# BCCA2017_07_1

- Propiedad del archivo: SOFT S.A.
- Formato: FIEBDC-3/2002
- Programa: Presto 8.7
- Fecha de los precios: 03/07/2017
- Divisa: EUR
- Código: BCCA2017_07_1 (31/01/2000)

## -BAS Precios Básicos

### A ÁRIDOS Y PIEDRAS

#### AA Arenas

**AA00100** m3 ARENA CERNIDA (material)
Precio: 9.24
Medido el volumen aparente útil descargado

**AA00200** m3 ARENA FINA (material)
Precio: 12.92
Medido el volumen aparente útil descargado

**AA00300** m3 ARENA GRUESA (material)
Precio: 10.06
Medido el volumen aparente útil descargado

#### AC Áridos de caliza

**AC00100** m3 GRAVILLA MACHAQUEO DIÁM. 18/20 mm CALIZA (material)
Precio: 11.63
Medido el volumen aparente útil descargado

**AC00200** m3 PIEDRA MACHAQUEO DIÁM. 40/60 mm CALIZA (material)
Precio: 10.5
Medido el volumen aparente útil descargado

#### AG Gravas

**AG00100** m3 GRAVA (material)
Precio: 10.86
Medido el volumen aparente útil descargado

**AG00200** m3 GRAVA DIÁM. 16/32 mm (material)
Precio: 11.12
Medido el volumen aparente útil descargado

**AG00300** m3 GRAVA DIÁM. 30/40 mm (material)
Precio: 10.73
Medido el volumen aparente útil descargado

**AG00400** m3 GRAVA DIÁM. 40/60 mm (BOLOS) (material)
Precio: 9.13
Medido el volumen aparente útil descargado

**AG00500** m3 GRAVILLA (material)
Precio: 10.73
Medido el volumen aparente útil descargado

**AG00600** m3 GRAVILLA DIÁM. 5 (PIÑONCITO) (material)
Precio: 10.73
Medido el volumen aparente útil descargado

**AG00700** m3 GRAVILLA DIÁM. 18/20 mm (material)
Precio: 11.5
Medido el volumen aparente útil descargado

#### AM Áridos de mármol

**AM00100** kg ARENA DE MÁRMOL BLANCO (material)
Precio: 0.51
Medido el peso útil descargado

**AM00200** kg ÁRIDO MÁRMOL SELECCIONADO (material)
Precio: 0.62
Medido el peso útil descargado

**AM00300** kg MARMOLINA GRUESA (material)
Precio: 0.51
Medido el peso útil descargado

**AM00400** kg POLVO DE MÁRMOL (material)
Precio: 0.68
Medido el peso útil descargado

#### AP Piedras

**AP00100** m3 ALBERO CERNIDO (material)
Precio: 13.95
Medido el volumen aparente útil descargado

**AP00200** m3 ALBERO EN RAMA (material)
Precio: 12.04
Medido el volumen aparente útil descargado

**AP00300** m3 GRANZA DE ALBERO (material)
Precio: 9.09
Medido el volumen aparente útil descargado

#### AS Áridos de sílice o cuarzo

**AS00100** kg ARENA DE CUARZO (material)
Precio: 0.85
Medido el peso útil descargado

**AS00120** kg ÁRIDO SELECCIONADO MONOCAPA (material)
Precio: 0.51
Medido el peso útil descargado

**AS00200** kg ÁRIDO DE SÍLICE, CORINDÓN Y CUARZO (material)
Precio: 0.63
Medido el peso útil descargado

**AS00300** kg ÁRIDO SÍLICE TRATADO (material)
Precio: 0.28
Medido el peso útil descargado

**AS00400** kg POLVO DE SÍLICE Y CUARZO, SECO Y ENVASADO (material)
Precio: 0.62
Medido el peso útil descargado

**AS00500** m3 PIEDRA SILÍCEA EN RAMA (material)
Precio: 14.15
Medido el volumen aparente útil descargado

#### AW Varios

**AW00100** m3 ZAHORRA ARTIFICIAL (material)
Precio: 9.53
Medido el volumen aparente útil descargado

**AW00200** m3 ZAHORRA NATURAL (material)
Precio: 7.88
Medido el volumen aparente útil descargado

**AW00300** m3 CANON ADQUISICIÓN DE TIERRAS DE PRÉSTAMO (material)
Precio: 0.66
Medido el volumen aparente útil descargado

**AW00400** kg GRANALLA VIRUTA DE ACERO CON RECUPERAC. (material)
Precio: 0.22
Medido el peso útil descargado

**AW80500** m3 ARCILLA EXPANDIDA ARLITA F-3 (3-10 mm) GRANEL (material)
Precio: 50.44
Medido el volumen aparente útil descargado

### C CIMENTACIONES Y ESTRUCTURAS

#### CA Aceros

**CA00220** kg ACERO B 400 S (material)
Precio: 0.68
Medido el peso real útil descargado

**CA00320** kg ACERO B 500 S (material)
Precio: 0.81
Medido el peso real útil descargado

**CA00520** kg ACERO ELECTROSOLDADO ME B 500 S EN MALLA (material)
Precio: 0.93
Medido el peso real útil descargado

**CA00620** kg ACERO ELECTROSOLDADO ME B 500 T EN MALLA (material)
Precio: 0.93
Medido el peso real útil descargado

**CA00700** kg ACERO S 275 JR, EN CHAPA ELABORADO Y PINTADO (material)
Precio: 1.03
Medido el peso real útil descargado

**CA03000** u PLACA DE APOYO ESTABILIZADOR (material)
Precio: 28
Medida la cantidad util descargada

**CA03010** m2 ESTABILIZADOR FACHADA CON ENTRAMÁDO METALICO (6 MESES) (material)
Precio: 36.5
Medida la superficie capaz a una cara en proyección vertical

**CA03015** m2 ESTABILIZADOR FACHADA CON ENTRAMÁDO METALICO (material)
Precio: 210
Medida la superficie capaz a una cara en proyección vertical

**CA03030** m ZUNCHOS METÁLICOS EN ESTABILIZACIÓN FACHADA HASTA 6 MESES (material)
Precio: 27
Medida la longitud ejecutada

**CA03040** m ZUNCHOS METÁLICOS EN ESTABILIZACIÓN FACHADA DE 6 A 12 MESES (material)
Precio: 81
Medida la longitud ejecutada

| Código | Ud | Descripción | Precio |
|---|---|---|---|
| CA00750 | m2 | ACERO CHAPA COLABORANTE 0,75 cm ESPESOR (material) | 27.1 |

**CA00800** kg ACERO PERFIL TUBULAR LAMINADO FRIO S 275 JR (material)
Precio: 1.17
Medido el peso real útil descargado

**CA00900** kg ACERO PERFILES S 275 JR (material)
Precio: 0.83
Medido el peso real útil descargado

**CA01000** kg ACERO PERFILES S 275 JR, ESTRUC. TRIANG. ATOR. (material)
Precio: 0.83
Medido el peso real útil descargado

**CA01100** kg ACERO PERFILES S 275 JR, PARA UNIONES SOLDADAS (material)
Precio: 0.83
Medido el peso real útil descargado

**CA01200** kg ACERO PERFILES S 275 JR, SOPORTES COMPUESTOS (material)
Precio: 0.83
Medido el peso real útil descargado

**CA01300** kg ACERO PERFILES S 275 JR VIGAS ESTRUCT ATOR. (material)
Precio: 0.83
Medido el peso real útil descargado

**CA01400** kg ACERO PERFILES S 275 JR VIGAS ESTRUCT SOLD. (material)
Precio: 0.83
Medido el peso real útil descargado

**CA01500** kg ACERO PERFILES S 275 JR, VIGUETAS (material)
Precio: 0.68
Medido el peso real útil descargado

**CA01600** kg ACERO PERFILES S 275 JR, SOPORTES SIMPLES (material)
Precio: 0.74
Medido el peso real útil descargado

**CA01700** kg ALAMBRE DE ATAR (material)
Precio: 1.23
Medido el peso real útil descargado

**CA01800** m2 RETÍCULA DE PLETINA 25x2x50x50 mm (material)
Precio: 52.82
Medida la superficie capaz útil descargada

**CA01900** m2 RETÍCULA DE PLETINA 50x8x50x50 mm (material)
Precio: 82.49
Medida la superficie capaz útil descargada

**CA02000** m ANGULAR AC. GALVANIZADO 25X25X3 mm (material)
Precio: 1.53
Medida la longitud útil descargada

**CA02100** m ANGULAR AC. GALVANIZADO 30X30X3 mm (material)
Precio: 1.91
Medida la longitud útil descargada

**CA02200** m ANGULAR AC. GALVANIZADO 40X40X4 mm (material)
Precio: 3.3
Medida la longitud útil descargada

**CA02500** kg ACERO GALVANIZADO EN CALIENTE (material)
Precio: 3.7
Medido el peso real útil descargado

**CA02600** ud TORNILLO PASANTE (material)
Precio: 2.85
Medida la cantidad útil descargada

**CA80030** kg ARMADURA TRIANGULADA DE ACERO AHT-500 (material)
Precio: 3.78
Medido el peso real útil descargado

**CA80060** m CAMISA ACERO S 375 JR DIÁM. 48 mm Y ESP. 3,10 mm (material)
Precio: 25.2
Medida la longitud útil descargada

**CA80065** m CAMISA ACERO S 375 JR DIÁM. 60 mm Y ESP. 3,30 mm (material)
Precio: 26.46
Medida la longitud útil descargada

**CA80070** m CAMISA ACERO S 375 JR DIÁM. 75,5 mm Y ESP. 10 mm (material)
Precio: 32.03
Medida la longitud útil descargada

**CA80075** m CAMISA ACERO S 375 JR DIÁM. 100 mm Y ESP. 10 mm (material)
Precio: 56.21
Medida la longitud útil descargada

**CA80080** m CAMISA ACERO S 375 JR DIÁM. 120 mm Y ESP. 10 mm (material)
Precio: 64.58
Medida la longitud útil descargada

**CA80090** kg ACERO S 275 JR EN PERFILES EN ELEMENTOS MET. (material)
Precio: 0.86
Medido el peso real útil descargado

**CA80100** kg ACERO S 275 JR EN PERFILES TUBULARES (material)
Precio: 1
Medido el peso real útil descargado

**CA80120** kg ACERO PERFIL TUBULAR LAMINADO FRIO S 275 JR (material)
Precio: 1.26
Medido el peso real útil descargado

#### CB Bovedillas

**CB00100** u BLOQUE CERÁMICO FORJADO RETICULAR (material)
Precio: 1.34
Medida la cantidad útil descargada

**CB00200** u BLOQUE HORMIGÓN FORJADO RETICULAR (material)
Precio: 1.53
Medida la cantidad útil descargada

**CB00300** u BLOQUE RETICULAR CERÁMICO 0,60x0,20 m (material)
Precio: 0.9
Medida la cantidad útil descargada

**CB00400** u BLOQUE RETICULAR DE POLIESTIRENO 0,60x0,60 m (material)
Precio: 2.97
Medida la cantidad útil descargada

**CB00500** u BOVEDILLA CERÁMICA (material)
Precio: 0.88
Medida la cantidad útil descargada

**CB00600** u BOVEDILLLA DE MORTERO CEMENTO (material)
Precio: 0.91
Medida la cantidad útil descargada

**CB00700** u CASETÓN PVC RECUPERABLE (material)
Precio: 55.96
Medida la cantidad útil descargada

#### CE Elementos auxiliares

**CE00100** m PUNTAL DE MADERA (material)
Precio: 1.23
Medida la longitud útil descargada

**CE00200** u PUNTAL METÁLICO DE 3 m (material)
Precio: 20.82
Medida la cantidad útil descargada

**CE80000** u PUNTAL METÁLICO TELESC. HASTA 3 m (PARA 150 USOS) (material)
Precio: 7.1
Medida la cantidad útil descargada

#### CH Hormigones

**CH02910** m3 HORMIGÓN HA-25/B/20/IIa, SUMINISTRADO (material)
Precio: 59.53
Medido el volumen fresco útil descargado

**CH02920** m3 HORMIGÓN HA-25/P/20/IIa, SUMINISTRADO (material)
Precio: 60.26
Medido el volumen fresco útil descargado

**CH02921** m3 HORMIGÓN HA-25/P/20/I, SUMINISTRADO (material)
Precio: 60.26
Medido el volumen fresco útil descargado

**CH02940** m3 HORMIGÓN HA-25/F/20/IIa, SUMINISTRADO (material)
Precio: 60.98
Medido el volumen fresco útil descargado

**CH03000** m3 HORMIGÓN HA-25/B/40/IIa, SUMINISTRADO (material)
Precio: 57.43
Medido el volumen fresco útil descargado

**CH03020** m3 HORMIGÓN HA-25/P/40/IIa, SUMINISTRADO (material)
Precio: 58.15
Medido el volumen fresco útil descargado

**CH03040** m3 HORMIGÓN HA-25/F/40/IIa, SUMINISTRADO (material)
Precio: 58.88
Medido el volumen fresco útil descargado

**CH03100** m3 HORMIGÓN HA-30/B/20/IIb, SUMINISTRADO (material)
Precio: 65.34
Medido el volumen fresco útil descargado

**CH03120** m3 HORMIGÓN HA-30/P/20/IIb, SUMINISTRADO (material)
Precio: 66.07
Medido el volumen fresco útil descargado

**CH03140** m3 HORMIGÓN HA-30/F/20/IIb, SUMINISTRADO (material)
Precio: 66.79
Medido el volumen fresco útil descargado

**CH03200** m3 HORMIGÓN HA-30/B/40/IIb, SUMINISTRADO (material)
Precio: 63.31
Medido el volumen fresco útil descargado

**CH03220** m3 HORMIGÓN HA-30/P/40/IIb, SUMINISTRADO (material)
Precio: 64.03
Medido el volumen fresco útil descargado

**CH03240** m3 HORMIGÓN HA-30/F/40/IIb, SUMINISTRADO (material)
Precio: 64.76
Medido el volumen fresco útil descargado

**CH03300** m3 HORMIGÓN HA-35/B/20/IIb, SUMINISTRADO (material)
Precio: 68.24
Medido el volumen fresco útil descargado

**CH03320** m3 HORMIGÓN HA-35/P/20/IIb, SUMINISTRADO (material)
Precio: 68.97
Medido el volumen fresco útil descargado

**CH03340** m3 HORMIGÓN HA-35/F/20/IIb, SUMINISTRADO (material)
Precio: 69.7
Medido el volumen fresco útil descargado

**CH03400** m3 HORMIGÓN HA-35/B/40/IIb, SUMINISTRADO (material)
Precio: 66.14
Medido el volumen fresco útil descargado

**CH03420** m3 HORMIGÓN HA-35/P/40/IIb, SUMINISTRADO (material)
Precio: 66.86
Medido el volumen fresco útil descargado

**CH03440** m3 HORMIGÓN HA-35/F/40/IIb, SUMINISTRADO (material)
Precio: 67.59
Medido el volumen fresco útil descargado

**CH04000** m3 HORMIGÓN HM-20/B/20/I, SUMINISTRADO (material)
Precio: 55.9
Medido el volumen fresco útil descargado

**CH04020** m3 HORMIGÓN HM-20/P/20/I, SUMINISTRADO (material)
Precio: 56.63
Medido el volumen fresco útil descargado

**CH04040** m3 HORMIGÓN HM-20/F/20/I, SUMINISTRADO (material)
Precio: 57.35
Medido el volumen fresco útil descargado

**CH04100** m3 HORMIGÓN HM-20/B/40/I, SUMINISTRADO (material)
Precio: 53.72
Medido el volumen fresco útil descargado

**CH04120** m3 HORMIGÓN HM-20/P/40/I, SUMINISTRADO (material)
Precio: 54.45
Medido el volumen fresco útil descargado

**CH04140** m3 HORMIGÓN HM-20/F/40/I, SUMINISTRADO (material)
Precio: 55.18
Medido el volumen fresco útil descargado

**CH80010** m3 HORMIGÓN HA-25/P/15/IIa, SUMINISTRADO (material)
Precio: 61.56
Medido el volumen fresco útil descargado

**CH80020** m3 HORMIGÓN HA-30/P/20/IIa, SUMINISTRADO (material)
Precio: 65.19
Medido el volumen fresco útil descargado

**CH80030** m3 HORMIGÓN HA-30/P/40/IIa, SUMINISTRADO (material)
Precio: 61.71
Medido el volumen fresco útil descargado

**CH80040** m3 HORMIGÓN HA-35/P/20/IIa, SUMINISTRADO (material)
Precio: 68.24
Medido el volumen fresco útil descargado

**CH80050** m3 HORMIGÓN HA-35/P/40/IIa, SUMINISTRADO (material)
Precio: 66.07
Medido el volumen fresco útil descargado

**CH80060** m3 HORMIGÓN HA-25/B/15/IIa, SUMINISTRADO (material)
Precio: 60.84
Medido el volumen fresco útil descargado

**CH80070** m3 HORMIGÓN HA-30/B/15/IIa, SUMINISTRADO (material)
Precio: 64.47
Medido el volumen fresco útil descargado

**CH80080** m3 HORMIGÓN HA-30/B/20/IIa, SUMINISTRADO (material)
Precio: 63.16
Medido el volumen fresco útil descargado

**CH80090** m3 HORMIGÓN HA-35/B/40/IIa, SUMINISTRADO (material)
Precio: 66.07
Medido el volumen fresco útil descargado

**CH80100** m3 HORMIGÓN HA-35/B/20/IIa, SUMINISTRADO (material)
Precio: 68.24
Medido el volumen fresco útil descargado

**CH80110** m3 HORMIGÓN HA-30/B/40/IIa, SUMINISTRADO (material)
Precio: 60.98
Medido el volumen fresco útil descargado

**CH80130** m3 HORMIGÓN HA-35/B/15/IIa, SUMINISTRADO (material)
Precio: 69.55
Medido el volumen fresco útil descargado

**CH80150** m3 HORMIGÓN HA-30/F/20/IIa, SUMINISTRADO (material)
Precio: 64.61
Medido el volumen fresco útil descargado

**CH80200** m3 HORMIGÓN LIGERO AISLANTE HL-25 (material)
Precio: 157.08
Medido el volumen fresco útil descargado

| Código | Ud | Descripción | Precio |
|---|---|---|---|
| CH80300 | m3 | HORMIGON POROSO PERMEABILIDAD 3 m3/m2/h (material; 12/07/2017) | 120.3 |

#### CM Maderas y elementos de encofrado

**CM00100** m3 MADERA DE PINO EN TABLONCILLO (material)
Precio: 213.28
Medido el volumen teórico útil descargado

**CM00200** m3 MADERA DE PINO EN TABLA (material)
Precio: 195.18
Medido el volumen teórico útil descargado

**CM00300** m3 MADERA DE PINO EN TABLON (material)
Precio: 225.64
Medido el volumen teórico útil descargado

**CM00400** u PANEL METÁLICO 50x250 cm (material)
Precio: 58.4
Medida la cantidad útil descargada

**CM00450** m2 PANEL METÁLICO REVESTIMIENTO TABLERO FENOLICO (material)
Precio: 44.25
Medida la superficie capaz útil descargada

**CM00500** u PANEL METÁLICO 50x300 cm (material)
Precio: 70.92
Medida la cantidad útil descargada

**CM00600** u PANEL METÁLICO 50x50 cm (material)
Precio: 12.36
Medida la cantidad útil descargada

**CM00700** u PANEL METÁLICO ENCOFRADO CIRCULAR DIÁM. 35 cm (material)
Precio: 300.36
Medida la cantidad útil descargada

**CM00800** m RASTREL PINO FLANDES 60x30 mm (material)
Precio: 1.63
Medida la longitud útil descargada

**CM00900** m2 TABLERO AGLOMERADO PROTEGIDO (material)
Precio: 8.43
Medida la superficie capaz útil descargada

**CM01000** m MOLDE ESCAYOLA HASTA 30 cm DE DESARROLLO. (material)
Precio: 16.96
Medida la longitud útil descargada

**CM01100** m MOLDE ESCAYOLA ENCOFRADO CORNISA 30x30 cm (material)
Precio: 15.55
Medida la longitud útil descargada

**CM01200** m MOLDE ESCAYOLA ENCOFRADO CORNISA 50x50 cm (material)
Precio: 28.99
Medida la longitud útil descargada

**CM05000** m3 MADERA LAMINADA TRATADA (material)
Precio: 1317.76
Medido el volumen teórico útil descargado

**CM80000** m2 ENCOFRADO PERD. ZUNCHOS ZAPATAS Y ENCEP. C/TABLA MADERA (material)
Precio: 17.16
Medida la superficie capaz útil descargada

**CM80010** m2 ENCOFRADO MADERA ZAPATAS Y VIGAS (material)
Precio: 14.32
Medida la superficie capaz útil descargada

**CM80020** m ENCOF. CARTÓN LISO PILAR CIRCULAR DIÁM. 30 cm (material)
Precio: 10.3
Medida la longitud útil descargada

**CM80030** m ENCOF. CARTÓN LISO PILAR CIRCULAR DIÁM. 35 cm (material)
Precio: 11.5
Medida la longitud útil descargada

**CM80040** m ENCOF. CARTÓN LISO PILAR CIRCULAR DIÁM. 40 cm (material)
Precio: 12.5
Medida la longitud útil descargada

#### CP Pilotes

**CP00100** kg BENTONITA (material)
Precio: 0.21
Medido el peso real útil descargado

**CP00200** m CAMISA DE ACERO DIÁM. 450 (material)
Precio: 45.2
Medida la longitud útil descargada

**CP00300** m PILOTE PREFABRICADO CPP-1 DIÁM. E-35 cm (material)
Precio: 37.48
Medida la longitud útil descargada

**CP80010** m PILOTE PREFABRICADO SECCIÓN 200x200 mm (material)
Precio: 50.76
Medida la longitud útil descargada

**CP80020** m PILOTE PREFABRICADO SECCIÓN 235x235 mm (material)
Precio: 55.84
Medida la longitud útil descargada

**CP80030** m PILOTE PREFABRICADO SECCIÓN 270x270 mm (material)
Precio: 61.42
Medida la longitud útil descargada

**CP80040** m PILOTE PREFABRICADO SECCIÓN 300x300 mm (material)
Precio: 73.7
Medida la longitud útil descargada

**CP80050** m PILOTE PREFABRICADO SECCIÓN 350x350 mm (material)
Precio: 88.44
Medida la longitud útil descargada

**CP80060** m PILOTE PREFABRICADO SECCIÓN 400x400 mm (material)
Precio: 106.11
Medida la longitud útil descargada

#### CV Viguetas

**CV00100** m VIGUETA AUTORRESISTENTE DE ARMADURA RÍGIDA (material)
Precio: 3.7
Medida la longitud útil descargada

**CV00200** m VIGUETA AUTORRESISTENTE PRETENSADA (material)
Precio: 3.82
Medida la longitud útil descargada

**CV00300** m VIGUETA SEMIRRESISTENTE DE ARMADURA RÍGIDA (material)
Precio: 2.95
Medida la longitud útil descargada

**CV00400** m VIGUETA SEMIRRESISTENTE PRETENSADA (material)
Precio: 3.07
Medida la longitud útil descargada

#### CW Varios

**CW00100** m2 BANDA DE NEOPRENO (material)
Precio: 8.92
Medida la superficie capaz útil descargada

**CW00150** u JUNTA NEOPRENO CABEZA ANCLAJE PERMANENTE (material)
Precio: 11.02
Medida la cantidad útil descargada

**CW00200** m2 CHAPA NERVADA TROQUELADA DE ACERO GALVANIZADO (material)
Precio: 3.97
Medida la superficie capaz útil descargada

**CW00210** m2 CHAPA NERVADA DE ACERO GALVANIZADO (material)
Precio: 3.26
Medida la superficie capaz útil descargada

**CW00300** m2 MALLA FIBRA DE VIDRIO REV. PVC DE 152 g/m2 (material)
Precio: 1.12
Medida la superficie capaz útil descargada

**CW00400** m2 MALLA FIBRA DE VIDRIO REV. PVC DE 217 g/m2 (material)
Precio: 1.53
Medida la superficie capaz útil descargada

**CW00500** m2 MALLA TIPO GALLINERO (material)
Precio: 2.32
Medida la superficie capaz útil descargada

**CW00510** m2 TEJIDO DE FIBRA DE VIDRIO (material)
Precio: 2.26
Medida la superficie capaz útil descargada

**CW00600** l DESENCOFRANTE (material)
Precio: 1.72
Medida la cantidad útil descargada

**CW00850** u CAPERUZA PROTECCIÓN ANCLAJE PERMANENTE 50 mm (material)
Precio: 63.89
Medida la cantidad útil descargada

**CW00860** u JUEGO DE CUÑAS PARA ANCLAJE PERMANENTE (material)
Precio: 3.74
Medida la cantidad útil descargada

**CW00870** u CABLE 4 TORONES 0,6 ANCLAJE PERMANENTE (material)
Precio: 29.44
Medida la cantidad útil descargada

**CW80010** m2 PLACA ALVEOLAR PREFABR. HORM. PRET. CANTO 20 cm (material)
Precio: 36.72
Medida la superficie capaz útil descargada

### D DECORACIÓN Y EQUIPAMIENTO

#### DA Aseos y vestuarios

**DA00100** u JABONERA PORCELANA BLANCA EMPOTRAR (material)
Precio: 11.36
Medida la cantidad útil descargada

**DA00200** u PORTARROLLOS PORCELANA BLANCO EMPOTRAR (material)
Precio: 10.09
Medida la cantidad útil descargada

**DA00300** u TOALLERO DE PORCELANA BLANCA EMPOTRAR (material)
Precio: 12.26
Medida la cantidad útil descargada

**DA00400** u TUBO ACERO INOXIDABLE DIÁM. 35 mm Y 1,5 m LARGO (material)
Precio: 62.94
Medida la cantidad útil descargada

**DA00500** u SECAMANOS AUTOMATICO INSTALADO (material)
Precio: 214.3
Medida la cantidad útil descargada

**DA00600** u PERCHA PORCELANA BLANCA EMPOTRAR (material)
Precio: 6.5
Medida la cantidad útil descargada

**DA00700** u ESPEJO 0,50x0,40 m (material)
Precio: 12.07
Medida la cantidad útil descargada

**DA00800** u TAQUILLA CON CHAPA ACRISTALADA (material)
Precio: 111.74
Medida la cantidad útil descargada

**DA00900** u TAQUILLA METALICA CON 4 MODULOS DE 0,25x0,25x1,80 m (material)
Precio: 171.74
Medida la cantidad útil descargada

**DA01000** u BARRA ASIDERO PARED ÁNGULO RECTO, ACERO CROMADO (material)
Precio: 78
Medida la cantidad útil descargada

**DA01001** u BARRA ASIDERO PARED ÁNGULO RECTO, ACERO INOX. 30 CM (material)
Precio: 27.95
Medida la cantidad útil descargada

**DA01002** u BARRA ASIDERO PARED ÁNGULO RECTO, ACERO INOX. 45 CM (material)
Precio: 34.5
Medida la cantidad útil descargada

**DA01003** u BARRA ASIDERO PARED ÁNGULO RECTO, ACERO INOX. 70 CM (material)
Precio: 41
Medida la cantidad útil descargada

**DA01004** u BARRA ASIDERO PARED ÁNGULO RECTO, ACERO INOX. 90 CM (material)
Precio: 55
Medida la cantidad útil descargada

**DA01010** u BARRA ASIDERO PARED ÁNGULO RECTO, PLASTIFICADA (material)
Precio: 49.79
Medida la cantidad útil descargada

**DA01011** u BARRA ASIDERO PARED ÁNGULO RECTO, PINT. EPOXY 30 CM (material)
Precio: 14.5
Medida la cantidad útil descargada

**DA01012** u BARRA ASIDERO PARED ÁNGULO RECTO, PINT. EPOXY 45 CM (material)
Precio: 15.95
Medida la cantidad útil descargada

**DA01013** u BARRA ASIDERO PARED ÁNGULO RECTO, PINT. EPOXY 70 CM (material)
Precio: 17.5
Medida la cantidad útil descargada

**DA01014** u BARRA ASIDERO PARED ÁNGULO RECTO, PINT. EPOXY 90 CM (material)
Precio: 18.85
Medida la cantidad útil descargada

**DA01020** u DOBLE BARRA ABATIBLE, PARED, ACERO CROMADO (material)
Precio: 124.52
Medida la cantidad útil descargada

**DA01021** u DOBLE BARRA ABATIBLE, PARED, ACERO INOX. DIAM. 30MM (material)
Precio: 74.95
Medida la cantidad útil descargada

**DA01022** u BARRA ABATIBLE, PARED, PIE REGULABLE, ACERO INOX. (material)
Precio: 89.9
Medida la cantidad útil descargada

**DA01030** u DOBLE BARRA ABATIBLE, PARED, PLASTIFICADA (material)
Precio: 86.38
Medida la cantidad útil descargada

**DA01031** u DOBLE BARRA ABATIBLE, PARED, ACERO PINT. EPOXY. 25MM (material)
Precio: 56
Medida la cantidad útil descargada

**DA01032** u DOBLE BARRA ABATIBLE AUTO, PARED, ACERO PINT. EPOXY. 32 MM (material)
Precio: 81.35
Medida la cantidad útil descargada

**DA01033** u DOBLE BARRA ABATIBLE SOBRE MASTIL, ACERO PINT. EPOXY. 32 MM (material)
Precio: 132
Medida la cantidad útil descargada

**DA01040** u BARRA ASIDERO RECTO, 5O cm, ACERO CROMADO (material)
Precio: 65.57
Medida la cantidad útil descargada

**DA01050** u BARRA ASIDERO RECTO, 5O cm, PLASTIFICADA (material)
Precio: 35.28
Medida la cantidad útil descargada

**DA01060** u BARRA ASIDERO BAÑERA, PVC, 70 cm (material)
Precio: 52.05
Medida la cantidad útil descargada

**DA01061** u BARRA ASIDERO BAÑERA, UN NIVEL, PLASTICO ABS BLANCO, 20 cm (material)
Precio: 8.6
Medida la cantidad útil descargada

**DA01062** u BARRA ASIDERO BAÑERA, DOS NIVELES, PLASTICO ABS BLANCO, 40 cm (material)
Precio: 12.25
Medida la cantidad útil descargada

**DA01063** u BARRA ASIDERO BAÑERA, TRE NIVELES, PLASTICO ABS BLANCO, 70 cm (material)
Precio: 15.75
Medida la cantidad útil descargada

**DA01064** u ASIDERO ANGULAR DUCHA, PLASTICO ABS BLANCO, 45x25 cm (material)
Precio: 68.75
Medida la cantidad útil descargada

**DA01065** u ASIDERO DE PLASTICO ABS BLANCO, 45 cm (material)
Precio: 28.35
Medida la cantidad útil descargada

**DA01066** u ASIDERO DE PLASTICO ABS BLANCO, 70 cm (material)
Precio: 30.1
Medida la cantidad útil descargada

**DA01067** u ASIDERO CURVO DE PLASTICO ABS BLANCO, 72 cm (material)
Precio: 25.2
Medida la cantidad útil descargada

**DA01070** u ASIENTO ABATIBLE ACERO INOX. SATINADO P.MAX. 120KG (material)
Precio: 213.5
Medida la cantidad útil descargada

#### DC Cocinas

**DC00100** u MUEBLE SOPORTE FREGADERO AGLOM. PLAST. 0,70 mm (material)
Precio: 108.47
Medida la cantidad útil descargada

**DC00200** u MUEBLE SOPORTE FREGADERO AGLOM. PLAST. 1 mm (material)
Precio: 111.75
Medida la cantidad útil descargada

**DC00300** u MUEBLE SOPORTE FREGADERO AGLOM. PLAST. 1,20 mm (material)
Precio: 123
Medida la cantidad útil descargada

**DC00400** u MUEBLE SOPORTE FREGADERO METÁLICO 0,70 m (material)
Precio: 76.52
Medida la cantidad útil descargada

**DC00500** u MUEBLE SOPORTE FREGADERO METÁLICO 1,00 m (material)
Precio: 82.91
Medida la cantidad útil descargada

**DC00600** u MUEBLE SOPORTE FREGADERO METÁLICO 1,20 m (material)
Precio: 100.88
Medida la cantidad útil descargada

#### DD Dormitorios

#### DE Estanterías

#### DJ Jardineras y plantas

#### DL Lámparas

**DL00100** u LÁMPARA (material)
Precio: 8.84
Medida la cantidad útil descargada

**DL00200** u PLAFÓN CIRCULAR (material)
Precio: 57.43
Medida la cantidad útil descargada

#### DM Mesas

#### DS Sillas y sillones

**DS00100** u SILLA METÁLICA (material)
Precio: 33
Medida la cantidad útil descargada

#### DW Varios

**DW00100** u BUZÓN CARTERÍA (material)
Precio: 7.59
Medida la cantidad útil descargada

**DW00200** u BUZÓN CARTERÍA DE VIVIENDA UNIFAMILIAR (material)
Precio: 22.58
Medida la cantidad útil descargada

**DW00300** u FUENTE BEBEDERO ACERO INOXIDABLE (material)
Precio: 503
Medida la cantidad útil descargada

**DW00400** u PAPELERA PLÁSTICO (material)
Precio: 2.43
Medida la cantidad útil descargada

**DW00500** u PERCHA (material)
Precio: 5.14
Medida la cantidad útil descargada

**DW00600** u RECIPIENTE DESPERDICIOS (material)
Precio: 33.78
Medida la cantidad útil descargada

**DW00700** u ROTULO DENOMINADOR BLOQUE CERÁMICO (material)
Precio: 28.97
Medida la cantidad útil descargada

**DW00800** u ROTULO DENOMINADOR BLOQUE METACRILATO (material)
Precio: 14.09
Medida la cantidad útil descargada

**DW00900** u ROTULO DENOMINADOR DE DEPENDENCIAS EN METACRILATO (material)
Precio: 17.73
Medida la cantidad útil descargada

**DW01000** u ROTULO DENOMINADOR DE DEPENDENCIAS LATÓN PULIDO (material)
Precio: 20.19
Medida la cantidad útil descargada

**DW01100** u ROTULO DENOMINADOR DE PLANTA EN LATÓN PULIDO (material)
Precio: 20.19
Medida la cantidad útil descargada

**DW01200** u ROTULO DENOMINADOR DE PLANTA CERÁMICO (material)
Precio: 19.15
Medida la cantidad útil descargada

**DW01300** u ROTULO DENOMINADOR DE PLANTA METACRILATO (material)
Precio: 9.67
Medida la cantidad útil descargada

**DW01400** u ROTULO DENOMINADOR DE PISO CERÁMICO (material)
Precio: 3.23
Medida la cantidad útil descargada

**DW01500** u ROTULO DENOMINADOR DE PISO METACRILATO (material)
Precio: 2.11
Medida la cantidad útil descargada

**DW01600** u SEÑAL DE ADVERTENCIA CHAPA DE ALUMINIO 400x300 mm (material)
Precio: 24.34
Medida la cantidad útil descargada

**DW01700** u SEÑAL DE PROHIBICIÓN CHAPA DE ALUMINIO 400x300 mm (material)
Precio: 24.34
Medida la cantidad útil descargada

**DW01800** u SEÑAL DE SALVAMENTO CHAPA DE ALUMINIO 400X300 mm (material)
Precio: 24.34
Medida la cantidad útil descargada

**DW01900** u SEÑAL DE OBLIGACIÓN CHAPA DE ALUMINIO 400x300 mm (material)
Precio: 24.34
Medida la cantidad útil descargada

**DW80000** u CHIMNEA FRANCESA PREFABRICADA (material)
Precio: 1425.55
Medida la cantidad útil descargada

| Código | Ud | Descripción | Precio |
|---|---|---|---|
| DW80010 | m | BALDA DE ESCAYOLA 400X40 mm (material) | 5.1 |
| DW80020 | m | BALDA YESO LAMINADO CON TRILLAJE DE CARTÓN 300X50 mm (material) | 4.35 |

### E RESIDUOS

#### EA Metales y aleaciones

**EA00100** t RESIDUOS DE ACERO (material)
Precio: -74.04
Medido el peso real descargado en obra

#### EF Asfalto, alquitran y otros productos alquitranados

#### EH Hormigones, ladrillos, tejas, materiales derivados del yeso

**EH00100** m3 CANON GESTION DE RESIDUOS PETREOS (material)
Precio: 9
Medido el peso real descargado en almacén

| Código | Ud | Descripción | Precio |
|---|---|---|---|
| EH00200 | u | TEJA ARABE VIEJA (material) | -1.5 |

#### EI Material de aislamiento

#### EM Maderas, papeles, cartones, plásticos, vidrios y sintéticos

**EM00100** t CANON GESTION DE RESIDUOS DE MADERA (material)
Precio: 6
Medido el peso real descargado en almacén

#### ER Residuos metálicos

**ER00100** m3 CANON GESTION DE RESIDUOS MIXTOS (material)
Precio: 12.5
Medido el volumen aparente descargado en almacén

#### ET Terrenos

**ET00100** m3 CANON VERTIDO TIERRAS INERTES (material)
Precio: 1
Medido el volumen aparente descargado en almacén

**ET00200** m3 CANON GESTION DE TIERRAS (material)
Precio: 2.25
Medido el volumen aparente descargado en almacén

#### EW Varios

**EW00001** t TRANSPORTE INTERIOR MANUAL (material)
Precio: 12.97
Medido el peso real descargado en obra

**EW00002** t TRANSPORTE INTERIOR MECÁNICO (material)
Precio: 3.73
Medido el peso real descargado en obra

| Código | Ud | Descripción | Precio |
|---|---|---|---|
| EW00100 | u | CONTENEDOR 1 m3 (material) | 3 |

### F FÁBRICAS (ALBAÑILERÍA)

#### FB Bloques

**FB00100** u BLOQUE HORMIGÓN DE CARGA 40X20X20 cm 1 C/V (material)
Precio: 1.14
Medida la cantidad útil descargada

**FB00200** u BLOQUE HORMIGÓN DE CARGA 40x20X20 cm (material)
Precio: 0.91
Medida la cantidad útil descargada

**FB00300** u BLOQUE HORMIGÓN 40x20x6 cm (material)
Precio: 0.45
Medida la cantidad útil descargada

**FB00400** u BLOQUE HORMIGÓN 40x20x9 cm (material)
Precio: 0.56
Medida la cantidad útil descargada

**FB00500** u BLOQUE HORMIGÓN 40x20x12 cm (material)
Precio: 0.6
Medida la cantidad útil descargada

**FB00600** u BLOQUE HORMIGÓN 40x20x15 cm (material)
Precio: 0.66
Medida la cantidad útil descargada

**FB00700** u BLOQUE HORMIGÓN 12x20x40 (DINTEL O ZUNCHO) (material)
Precio: 0.46
Medida la cantidad útil descargada

**FB00800** u BLOQUE HORMIGÓN DINTEL 1 C/V 20X20X40 cm (material)
Precio: 1.37
Medida la cantidad útil descargada

**FB00900** u BLOQUE HORMIGÓN LIGERO 1 C/V 40x20x20 cm (material)
Precio: 1.5
Medida la cantidad útil descargada

**FB01000** u BLOQUE HORMIGÓN 40x20X20 cm (material)
Precio: 0.79
Medida la cantidad útil descargada

**FB01100** mu BLOQUE CERÁMICO HUECO 33x15x4 cm (material)
Precio: 68.59
Medida la cantidad útil descargada

**FB01200** mu BLOQUE CERÁMICO HUECO 33x11x8 cm (material)
Precio: 83.58
Medida la cantidad útil descargada

**FB01300** mu BLOQUE CERÁMICO HUECO 40x17x12 cm (material)
Precio: 211.59
Medida la cantidad útil descargada

**FB01400** mu BLOQUE CERÁMICO HUECO 40x20x20 cm (material)
Precio: 386.13
Medida la cantidad útil descargada

**FB01500** mu BLOQUE CERÁMICO HUECO 40x20x7 cm (material)
Precio: 195.57
Medida la cantidad útil descargada

**FB01600** u BLOQUE DECORATIVO HORMIGÓN BLANCO ESTRIADO 40x20x20 cm (material)
Precio: 1.64
Medida la cantidad útil descargada

**FB01700** u BLOQUE DECORATIVO HORMIGÓN COLOR ESTRIADO 40x20x20 cm (material)
Precio: 1.72
Medida la cantidad útil descargada

**FB01800** u BLOQUE DECORATIVO HORMIGÓN GRIS ESTRIADO 40x20x20 cm (material)
Precio: 1.51
Medida la cantidad útil descargada

**FB01900** u BLOQUE DECORATIVO HORMIGÓN BLANCO RUGOSO PARTIDO 40x20x20 cm (material)
Precio: 1.73
Medida la cantidad útil descargada

**FB02000** u BLOQUE DECORATIVO HORMIGÓN COLOR RUGOSO PARTIDO 40x20x20 cm (material)
Precio: 1.78
Medida la cantidad útil descargada

**FB02100** u BLOQUE DECORATIVO HORMIGÓN GRIS RUGOSO PARTIDO 40x20x20 cm (material)
Precio: 1.61
Medida la cantidad útil descargada

**FB80000** u BLOQUE ARCILLA ALIGERADA 30x19x14 cm (material)
Precio: 0.42
Medida la cantidad útil descargada

**FB80010** u BLOQUE ARCILLA ALIGERADA 30x19x19 cm (material)
Precio: 0.72
Medida la cantidad útil descargada

**FB80020** u BLOQUE ARCILLA ALIGERADA 30x19x24 cm (material)
Precio: 0.86
Medida la cantidad útil descargada

**FB80030** u BLOQUE ARCILLA ALIGERADA 30x19x29 cm (material)
Precio: 0.89
Medida la cantidad útil descargada

**FB80040** u PIEZA DE ZUNCHO ARCILLA ALIGERADA 20x10x19 cm (material)
Precio: 0.52
Medida la cantidad útil descargada

**FB80050** u PIEZA DE ZUNCHO ARCILLA ALIGERADA 20x19x19 cm (material)
Precio: 0.54
Medida la cantidad útil descargada

**FB80060** u PIEZA DE ZUNCHO ARCILLA ALIGERADA 20x24x19 cm (material)
Precio: 0.56
Medida la cantidad útil descargada

**FB80070** u PIEZA DE ZUNCHO ARCILLA ALIGERADA 20x29x19 cm (material)
Precio: 0.65
Medida la cantidad útil descargada

**FB80080** u PIEZA DE EMPARCHE ARCILLA ALIGERADA 30x4,8x19 cm (material)
Precio: 0.31
Medida la cantidad útil descargada

**FB80090** u PIEZA DE EMPARCHE ARCILLA ALIGERADA 30x9,6x19 cm (material)
Precio: 0.61
Medida la cantidad útil descargada

**FB80100** u BLOQUE HORM. LISO GRIS 40x20x10 cm C/V (material)
Precio: 0.72
Medida la cantidad útil descargada

**FB80110** u BLOQUE HORM. LISO GRIS 40X20X20 cm C/V (material)
Precio: 1
Medida la cantidad útil descargada

**FB80115** u BLOQUE HORM. LISO GRIS 40X20X12 C/V (material)
Precio: 0.89
Medida la cantidad útil descargada

**FB80120** u BLOQUE HORM. LISO COLOR 40X20X20 cm (material)
Precio: 1.48
Medida la cantidad útil descargada

**FB80130** u BLOQUE HORM. BLANCO LISO 40X20X20 cm (material)
Precio: 1.19
Medida la cantidad útil descargada

**FB80140** u BLOQUE HORMIGÓN LIGERO C/ARCILLA EXP. 50x20x12 cm (material)
Precio: 1.21
Medida la cantidad útil descargada

**FB80150** u BLOQUE HORMIGÓN LIGERO C/ARCILLA EXP. 50x20x15 cm (material)
Precio: 2.22
Medida la cantidad útil descargada

**FB80160** u BLOQUE HORMIGÓN LIGERO MULTICÁMARA C/ARCILLA EXP. 50x20x15 cm (material)
Precio: 2.05
Medida la cantidad útil descargada

**FB80200** u BLOQUE HORM. ALIGERADO MACIZO 50X20X25 cm (material)
Precio: 2.14
Medida la cantidad útil descargada

**FB80210** u BLOQUE HORM. ALIGERADO MACIZO 50X20X30 cm (material)
Precio: 2.68
Medida la cantidad útil descargada

#### FL Ladrillos

**FL00200** mu LADRILLO CERÁMICO GAFA 25x11,5x7 cm (material)
Precio: 81.51
Medida la cantidad útil descargada

**FL00300** mu LADRILLO CERÁM. HUECO DOBLE 24x11,5x9 cm (material)
Precio: 83.82
Medida la cantidad útil descargada

**FL00400** mu LADRILLO CERÁM. HUECO DOBLE 24x11,5x7 cm (material)
Precio: 66.99
Medida la cantidad útil descargada

**FL00500** mu LADRILLO CERÁM. HUECO SENCILLO 24x11,5x4 cm (material)
Precio: 61.71
Medida la cantidad útil descargada

**FL00600** mu LADRILLO CERÁM. C/V MACIZO PRENSADO 24x11,5x5 cm (material)
Precio: 522.16
Medida la cantidad útil descargada

**FL00700** mu LADRILLO CERÁM. C/V MACIZO 24x11,5x5 cm (material)
Precio: 267.3
Medida la cantidad útil descargada

**FL00800** mu LADRILLO MACIZO DE TEJAR 24x11,5x3,5 cm (material)
Precio: 236.83
Medida la cantidad útil descargada

**FL00900** mu LADRILLO CERÁM. PERF. TALADRO GRANDE C/V 24x11,5x5 cm (material)
Precio: 93.07
Medida la cantidad útil descargada

**FL01000** mu LADRILLO CERÁM. PERF. TALADRO GRANDE PARA REVESTIR 24x11,5x5 cm (material)
Precio: 136.51
Medida la cantidad útil descargada

**FL01100** mu LADRILLO CERÁM. PERF. TALADRO PEQUEÑO C/V 24x11,5x5 cm (material)
Precio: 136.51
Medida la cantidad útil descargada

**FL01300** mu LADRILLO CERÁM. PERF. TALADRO PEQUEÑO REVESTIR 24x11,5x5 cm (material)
Precio: 73.92
Medida la cantidad útil descargada

**FL01400** mu LADRILLO RASILLA CERÁMICA 24x11,5x2,5 cm (material)
Precio: 76.15
Medida la cantidad útil descargada

**FL01500** u RASILLÓN CERÁMICO 100x25x4 cm (material)
Precio: 0.84
Medida la cantidad útil descargada

**FL80010** mu LADRILLO CERÁM. H/S RASILLA 30x15x4 cm (material)
Precio: 140
Medida la cantidad útil descargada

**FL80020** mu LADRILLO CERÁM. H/S RASILLA 40x20x4 cm (material)
Precio: 200
Medida la cantidad útil descargada

**FL80030** mu LADRILLO CERÁM. H/S RASILLA 50x20x4 cm (material)
Precio: 290
Medida la cantidad útil descargada

**FL80060** mu LADRILLO CERÁM. H/D GRAN FORMATO 70x43,5x6,8 cm (material)
Precio: 4450
Medida la cantidad útil descargada

**FL80070** mu LADRILLO CERÁM. H/D GRAN FORMATO 70x50,5x6,8 cm (material)
Precio: 4480
Medida la cantidad útil descargada

**FL80075** mu LADRILLO CERÁM. H/D GRAN FORMATO 70x40x9,8 cm (material)
Precio: 4500
Medida la cantidad útil descargada

**FL80100** mu LADRILLO CERÁM. PERFORADO FONORRESISTENTE 24x11,5x10 cm (material)
Precio: 197
Medida la cantidad útil descargada

**FL80110** mu LADRILLO CERÁM. C/V PRENSADO APLANTILLADO 24x12x4 cm (material)
Precio: 351.1
Medida la cantidad útil descargada

**FL80120** mu LADRILLO CERÁM. C/V PRENSADO-APLANTILLADO 24x11,5x5 cm (material)
Precio: 361
Medida la cantidad útil descargada

**FL80130** mu LADRILLO CERÁM. C/V SÍLICO-CALCÁREO 24x11,5x5,2 cm (material)
Precio: 170
Medida la cantidad útil descargada

**FL80160** mu LADRILLO HORMIGÓN PERFORADO LISO COLOR C/V 24x11,5x5 cm (material)
Precio: 218.16
Medida la cantidad útil descargada

**FL80165** mu LADRILLO HORMIGÓN MACIZO LISO COLOR C/V 25x10x5 cm (material)
Precio: 237.6
Medida la cantidad útil descargada

**FL80170** mu LADRILLO HORMIGÓN MACIZO LISO BLANCO 24x11,5x5 cm (material)
Precio: 219.24
Medida la cantidad útil descargada

**FL80185** mu LADRILLO CERÁM. PERFORADO 24x11,5x5 cm (material)
Precio: 92.5
Medida la cantidad útil descargada

**FL80190** mu LADRILLO CERÁM. PERFORADO 24x11,5x7 cm (material)
Precio: 98.97
Medida la cantidad útil descargada

**FL80200** mu LADRILLO CERÁM. PERFORADO 24x11,5x10 cm (material)
Precio: 102.03
Medida la cantidad útil descargada

**FL80220** mu LADRILLO CERÁM. REFRACTARIO 22x11x4 cm (material)
Precio: 295.2
Medida la cantidad útil descargada

**FL80230** mu LADRILLO CERÁM. C/V PERF. CLINKER GRESIFICADO 24x11,5x5 cm (material)
Precio: 225
Medida la cantidad útil descargada

**FL80240** mu LADRILLO CERÁM. C/V PERF. HIDROFUGADO 24x11,5x5 cm (material)
Precio: 120
Medida la cantidad útil descargada

#### FP Placas y paneles

**FP00500** m2 ENTRAMADO METÁLICO PARA TABIQUE PLACAS DE YESO LAMIN. 46x600 mm (material)
Precio: 2.5
Medida la superficie capaz útil descargada

**FP00600** m2 ENTRAMADO METÁLICO PARA TABIQUE PLACAS DE YESO LAMIN. 70x600 mm (material)
Precio: 3.06
Medida la superficie capaz útil descargada

**FP00900** m2 PLACA DE YESO LAMINADO DE 10 mm CON ACABADO EN VINIO DECORAT. (material)
Precio: 5.44
Medida la superficie capaz útil descargada

**FP01000** m2 PLACA DE YESO LAMINADO CON RELLENO CELULAR 10+30+10mm (material)
Precio: 17.41
Medida la superficie capaz útil descargada

**FP01100** m2 PLACA DE YESO LAMINADO DE 10 mm (material)
Precio: 4.06
Medida la superficie capaz útil descargada

**FP01200** m2 PLACA DE YESO LAMINADO DE 13 mm (material)
Precio: 4.16
Medida la superficie capaz útil descargada

**FP01300** m2 PLACA DE YESO LAMINADO DE 15 mm (material)
Precio: 4.82
Medida la superficie capaz útil descargada

**FP01400** m2 PLACA DE YESO LAMINADO Y POLIESTIRENO EXP. 10+30 mm (material)
Precio: 9.5
Medida la superficie capaz útil descargada

**FP01500** m2 PLACA DE YESO LAMINADO DE 13 mm CÓN BARRERA VAPOR ALUM. (material)
Precio: 8.59
Medida la superficie capaz útil descargada

**FP01700** kg PASTA PARA AGARRE DE PLACAS DE YESO LAMINADO (material)
Precio: 0.54
Medido el peso útil descargado en obra

**FP01800** kg PASTA PARA JUNTAS DE PLACAS DE YESO LAMINADO (material)
Precio: 1.12
Medido el peso útil descargado en obra

**FP01900** m2 PLACA DE YESO YF EN PIEZAS 66x50x7 cm (material)
Precio: 3.99
Medida la superficie capaz útil descargada

**FP02000** u PLACA DE YESO YF EN PIEZAS 66x260x7 cm (material)
Precio: 10.67
Medida la cantidad útil descargada

**FP02300** m2 PLACA DE YESO LAMINADO Y FIBRA DE VIDRIO ADHERIDA 10+25 mm (material)
Precio: 14.5
Medida la superficie capaz útil descargada

**FP02350** m2 PLACA DE YESO LAMINADO Y FIBRA DE VIDRIO ADHERIDA 13+40 MM (material)
Precio: 16.88
MEDIDA LA SUPERFICIE CAPAZ ÚTIL DESCARGADA

**FP02400** m2 PLACA DE YESO LAMINADO Y ESP. POLIURETANO 10+50 mm (material)
Precio: 16.51
Medida la superficie capaz útil descargada

**FP02600** m2 PLACA DE YESO LAMINADO Y FIBRA DE VIDRIO ADHERIDA 13+25 mm (material)
Precio: 14.75
Medida la superficie capaz útil descargada

**FP02800** m2 PANEL CARTÓN-YESO Y FIBRA DE VIDRIO DE 13 mm. (material)
Precio: 19.11
Medida la superficie capaz útil descargada

**FP02900** m2 PLACA DE YESO LAMINADO ANTIHUMEDAD DE 13 mm (material)
Precio: 6.84
Medida la superficie capaz útil descargada

**FP03200** m2 PLACA HIDRÓFUGA DE CELULOSA DE CEMENTO DE 12MM (material)
Precio: 24.67
MEDIDA LA SUPERFICIE CAPAZ ÚTIL DESCARGADA

**FP80000** m2 PLACA DE YESO LAMINADO Y POLIESTIRENO EXP. 10+40 mm (material)
Precio: 11.12
Medida la superficie capaz útil descargada

**FP80010** m2 PLACA DE YESO LAMINADO ANTIHUMEDAD DE 15 mm (material)
Precio: 7.79
Medida la superficie capaz útil descargada

**FP80020** m2 PLACA DE YESO LAMINADO DE 15mm RESISTENTE AL FUEGO (material)
Precio: 6.43
Medida la superficie capaz útil descargada

**FP80050** m2 PANEL DE YESO YF EN PIEZAS 66x50x10 cm (material)
Precio: 5.6
Medida la superficie capaz útil descargada

**FP80130** m MAESTRA CHAPA ACERO GALVANIZADO ANCHO 82 mm (material)
Precio: 0.91
Medida la longitud útil descargada

#### FS Sillares y mampuestos

**FS80000** m3 PIEDRA GRANÍTICA PARA MAMPOSTERÍA ORDINARIA (material)
Precio: 64
Medido el volumen teórico útil descargado

**FS80010** m3 PIEDRA CALIZA PARA MAMPOSTERÍA ORDINARIA (material)
Precio: 70
Medido el volumen teórico útil descargado

**FS80020** m3 PIEDRA GRANÍTICA CAREADA PARA MAMPOSTERÍA (material)
Precio: 112
Medido el volumen teórico útil descargado

**FS80025** m3 PIEDRA GRANÍTICA CONCERTADA PARA MAMPOSTERÍA (material)
Precio: 270
Medido el volumen teórico útil descargado

**FS80030** m3 PIEDRA CALIZA CAREADA PARA MAMPOSTERÍA (material)
Precio: 111
Medido el volumen teórico útil descargado

**FS80035** m3 PIEDRA CALIZA CONCERTADA PARA MAMPOSTERÍA (material)
Precio: 269
Medido el volumen teórico útil descargado

**FS80040** m3 PIEDRA CALIZA EN SILLARES (material)
Precio: 819
Medido el volumen teórico útil descargado

**FS80060** m3 PIEDRA GRANÍTICA EN SILLARES (material)
Precio: 742
Medido el volumen teórico útil descargado

| Código | Ud | Descripción | Precio |
|---|---|---|---|
| FS80200 | t | LAJAS DE PIZARRA GRIS ESP. 12-15 cm (material) | 109.56 |

**FS80500** m MOCHETA/DINTEL PIEDRA CALIZA LABRADA 10x30 cm (material)
Precio: 40
Medida la longitud útil descargada

**FS80600** m MOCHETA/DINTEL PIEDRA GRANÍTICA LABRADA 10x30 cm (material)
Precio: 22
Medida la longitud útil descargada

**FS81000** m IMPOSTA PIEDRA CALIZA LABRADA 15x40 cm (material)
Precio: 73
Medida la longitud útil descargada

**FS81100** m IMPOSTA PIEDRA GRANÍTICA LABRADA 15x40 cm (material)
Precio: 67
Medida la longitud útil descargada

**FS84000** m CORNISA PIEDRA CALIZA LABRADA 25x25 cm (material)
Precio: 92
Medida la longitud útil descargada

**FS84100** m CORNISA GRANÍTICA LABRADA 25x25 cm (material)
Precio: 83
Medida la longitud útil descargada

**FS85000** m DOVELAS PARA ARCO DE PIEDRA ARENISCA DE 25x25x25 cm (material)
Precio: 95
Medida la longitud útil descargada

#### FW Varios

**FW00100** m2 CELOSÍA CERÁMICA DE 7 cm DE ESPESOR (material)
Precio: 7.69
Medida la superficie capaz útil descargada

**FW00200** u PIEZA CELOSÍA HORMIGÓN BLANCO 20x20x10 cm (material)
Precio: 1.29
Medida la cantidad útil descargada

**FW00300** u PIEZA CELOSÍA HORMIGÓN BLANCO 40x20x10 cm (material)
Precio: 2.84
Medida la cantidad útil descargada

**FW00400** u PIEZA CELOSÍA HORMIGÓN GRIS 20x20x10 cm (material)
Precio: 1.05
Medida la cantidad útil descargada

**FW00500** u PIEZA CELOSÍA HORMIGÓN GRIS 40x20x10 cm (material)
Precio: 2.29
Medida la cantidad útil descargada

**FW80000** u CELOSÍA CERÁMICA 20X20X8 cm (material)
Precio: 0.31
Medida la cantidad útil descargada

**FW80010** u CELOSÍA CERÁMICA 25X12X8 cm (material)
Precio: 0.25
Medida la cantidad útil descargada

**FW80030** u CUBRE PILAR BLANCO/BEIGE 35X35 cm (material)
Precio: 7.32
Medida la cantidad útil descargada

**FW80040** u BALAUSTRE HORM. BLANCO 33X66X8 cm (material)
Precio: 5.65
Medida la cantidad útil descargada

**FW80050** u BALAUSTRE HORM. BLANCO DIAM. 15 cm (material)
Precio: 7.93
Medida la cantidad útil descargada

**FW80060** u BASE BALAUS. HORM. BLANCO 50X20X12 cm (material)
Precio: 5.43
Medida la cantidad útil descargada

**FW80070** u REMATE BALAUS. HORM. B. 50X20X8 cm (material)
Precio: 6
Medida la cantidad útil descargada

**FW80080** u CELOSÍA HORM. BLANCO 20X20X8 cm (material)
Precio: 1.45
Medida la cantidad útil descargada

**FW80090** u CELOSÍA HORMIGÓN BLANCO 25X25X8 cm (material)
Precio: 1.66
Medida la cantidad útil descargada

**FW80100** u CELOSÍA HORMIGÓN BLANCO 20X40X8 cm (material)
Precio: 1.04
Medida la cantidad útil descargada

**FW80110** m IMPOSTA HORM. PREF. BLANCO/BEIGE 66x21X15 cm (material)
Precio: 28.2
Medida la longitud útil descargada

**FW80120** m CORNISA HORMIGÓN PREFABR. 30X20 cm (material)
Precio: 24.86
Medida la longitud útil descargada

**FW80130** u CANECILLO HORMIGÓN 88x13X10 cm (material)
Precio: 5.38
Medida la cantidad útil descargada

**FW80140** u GÁRGOLA HORMIGÓN POLÍMERO 22x6X10 cm (material)
Precio: 4.88
Medida la cantidad útil descargada

**FW80150** u GÁRGOLA HORMIGÓN POLÍMERO 22x10X14 cm (material)
Precio: 9.12
Medida la cantidad útil descargada

### G AGLOMERANTES Y MORTEROS

#### GA Aditivos

**GA00100** l ACELERADOR DE FRAGUADO (material)
Precio: 1.64
Medida la cantidad útil descargada

**GA00200** l PLASTIFICANTE (material)
Precio: 1.26
Medida la cantidad útil descargada

**GA00300** l RETARDADOR DE FRAGUADO (material)
Precio: 1.39
Medida la cantidad útil descargada

| Código | Ud | Descripción | Precio |
|---|---|---|---|
| GA00601 | ud | HISOPO DE ALGODON (material) | 0.02 |

**GA12000** l ACETATO DE ETILO (material)
Precio: 21.92
Medida la cantidad útil descargada

**GA45000** l PERMETRINA (material)
Precio: 3.08
Medida la cantidad útil descargada

**GA51000** l AGUA DESMINERALIZADA (material)
Precio: 0.24
Medida la cantidad útil descargada

**GA52000** l DIMETIL FORMAMIDA (D.M.F.) (material)
Precio: 20.02
Medida la cantidad útil descargada

**GA67000** l DICLOFUAMIDA (material)
Precio: 10.06
Medida la cantidad útil descargada

**GA89000** l ETANOL (material)
Precio: 7.35
Medida la cantidad útil descargada

#### GC Cementos

**GC00100** t CEMENTO BLANCO BL II/A-L 42,5 R EN SACOS (material)
Precio: 246.4
Medido el peso útil descargado

**GC00200** t CEMENTO CEM II/A-L 32,5 N EN SACOS (material)
Precio: 92.54
Medido el peso útil descargado

**GC00300** t CEMENTO CEM II/A-L 32,5 N GRANEL (material)
Precio: 86.63
Medido el peso útil descargado

**GC00400** t CEMENTO IV/A 32,5/SR-MR EN SACOS (material)
Precio: 132
Medido el peso útil descargado

**GC00500** t CEMENTO IV/A 32,5/SR-MR GRANEL (material)
Precio: 121
Medido el peso útil descargado

**GC80000** t CEMENTO BLANCO BL 22,5 X EN SACOS (material)
Precio: 220
Medido el peso útil descargado

**GC80010** kg CEMENTO CON COLORANTE (material)
Precio: 0.55
Medido el peso útil descargado

**GC80020** kg CEMENTO COLA (material)
Precio: 0.11
Medido el peso útil descargado

**GC80030** t CEMENTO CEM I 32,5 N A GRANEL (material)
Precio: 121
Medido el peso útil descargado

#### GE Escayolas

**GE00100** t ESCAYOLA E-30 ENVASADA (material)
Precio: 71.17
Medido el peso útil descargado

**GE00200** t MEZCLA PREFABR. ESCAYOLA Y PERLITA (material)
Precio: 220.75
Medido el peso útil descargado

#### GK Cales

**GK00100** t CAL AÉREA APAGADA EN POLVO EN SACOS (material)
Precio: 145.5
Medido el peso útil descargado

**GK00200** t CAL HIDRÁULICA APAGADA EN POLVO EN SACOS (material)
Precio: 182.18
Medido el peso útil descargado

**GK00300** t CAL VIVA (material)
Precio: 174.61
Medido el peso útil descargado

**GK00400** m3 ESTUCO DE MORTERO DE CAL Y ARENA DE MÁRMOL BLANCO (material)
Precio: 337.04
Medido el volumen fresco útil descargado

| Código | Ud | Descripción | Precio |
|---|---|---|---|
| GKI05500 | kg | JABELGA INDUSTRIAL BASE (material) | 1.62 |
| GKI05600 | kg | JABELGA COLOR (material) | 3.51 |

#### GL Lechadas

#### GM Morteros

**GM00100** kg MORTERO CAL AÉREA (material)
Precio: 0.44
Medido el peso útil descargado

**GM00110** kg MORTERO CAL PIGMENTADO EN MASA (material)
Precio: 0.51
Medido el peso útil descargado

**GM00120** kg MORTERO CEMENTO HIDROFUGADO (material)
Precio: 0.15
Medido el peso útil descargado

**GM00130** kg MORTERO HIDRÁULICO HIDROFUGADO (material)
Precio: 0.41
Medido el peso útil descargado

**GM00150** kg MORTERO CAL AÉREA PIGMENTADO (material)
Precio: 0.92
Medido el peso útil descargado

**GM01000** kg MORTERO DRAINING (material)
Precio: 0.68
Medido el peso útil descargado

**GM01100** kg MORTERO FORESIS (material)
Precio: 7.34
Medido el peso útil descargado

**GM01200** Kg MORTERO ESTANCO 3D (material)
Precio: 0.69
Medido el peso útil descargado

**GM80000** m3 MORTERO M5 CEM II/A-L 32,5 N ELAB. EN CENTRAL (material)
Precio: 99
Medido el volumen fresco útil descargado

**GM80010** m3 MORTERO M7,5 CEM II/A-L 32,5 N ELAB. EN CENTRAL (material)
Precio: 105.6
Medido el volumen fresco útil descargado

**GM80020** m3 MORTERO M10 CEM II/A-L 32,5 N ELAB. EN CENTRAL (material)
Precio: 110
Medido el volumen fresco útil descargado

**GM80030** m3 MORTERO M20 CEM II/A-L 32,5 N ELAB. EN CENTRAL (material)
Precio: 132
Medido el volumen fresco útil descargado

**GM80050** m3 MORTERO M5 CEM II/A-L 32,5 N ELAB. EN SILO (material)
Precio: 55
Medido el volumen fresco útil descargado

**GM80055** m3 MORTERO M7,5 CEM II/A-L 32,5 N ELAB. EN SILO (material)
Precio: 60.5
Medido el volumen fresco útil descargado

**GM80060** m3 MORTERO M10 CEM II/A-L 32,5 N ELAB. EN SILO (material)
Precio: 77
Medido el volumen fresco útil descargado

**GM80100** m3 MORTERO M5 CEM. BLANCO BL II 42,5 R ELAB. CENTRAL (material)
Precio: 77
Medido el volumen fresco útil descargado

**GM80110** m3 MORTERO M10 CEM. BLANCO BL II 42,5 R ELAB. CENTRAL (material)
Precio: 99
Medido el volumen fresco útil descargado

**GM80115** m3 MORTERO M7,5 CEM. BLANCO BL II 42,5 R ELAB. CENTRAL (material)
Precio: 110
Medido el volumen fresco útil descargado

**GM80215** kg MORTERO INDUSTRIAL CAL AEREA APAGADA EN SACOS (material)
Precio: 0.39
Medido el peso útil descargado

**GM80315** kg MORTERO INDUSTRIAL CAL AEREA APAGADA COLOREADO EN MASA (SACOS) (material)
Precio: 0.63
Medido el peso útil descargado

**GM80415** kg ESTUCO BASE INDUSTRIAL EN SACOS (material)
Precio: 0.86
MEDIDO EL PESO ÚTIL DESCARGADO

**GM80515** kg ESTUCO COLOR INDUSTRIAL EN SACOS (material)
Precio: 1.97
Medido el peso útil descargado

#### GP Pastas

**GP00100** kg PASTA ADHESIVA (material)
Precio: 0.22
Medido el peso útil descargado

**GP00110** kg IMPRIMACIÓN SELLADORA (material)
Precio: 2.72
Medido el peso útil descargado

**GP00120** kg COLA PARA FIBRA DE VIDRIO (material)
Precio: 2.58
Medido el peso útil descargado

**GP00130** kg PEGAMETO ESPECIAL MOQUETA (material)
Precio: 2.23
Medido el peso útil descargado

**GP00140** kg ADHESIVO DE APLICACIÓN A DOS CARAS DE CAUCHO SINTÉTICO (material)
Precio: 4.36
Medido el peso útil descargado

**GP00150** kg COLA DE CONTACTO (material)
Precio: 4.36
Medido el peso útil descargado

**GP00200** kg PASTA DE SILICONA, CEMENTO BLANCO Y ADITIVOS (material)
Precio: 0.58
Medido el peso útil descargado

**GP00210** kg PASTA CAL PIGMENTADA PARA ESTUCO (material)
Precio: 2.27
Medido el peso útil descargado

| Código | Ud | Descripción | Precio |
|---|---|---|---|
| GP00300 | m2 | PASTA NIVELADORA (material) | 1.55 |

**GP80000** kg PASTA AGARRE UNIÓN LADRILLOS GRAN FORMATO (material)
Precio: 0.18
Medido el peso útil descargado

**GP80010** kg PASTA AGARRE PARA PEGADO PANEL YESO LAMINADO (material)
Precio: 0.2
Medido el peso útil descargado

**GP80020** kg PASTA DE JUNTAS LENTA SACO 20 kg (material)
Precio: 0.96
Medido el peso útil descargado

**GP80030** kg PASTA PARA JUNTAS YESO (material)
Precio: 1.75
Medido el peso útil descargado

#### GR Resinas

**GR00100** kg AGLOMERADO DE RESINAS Y MARMOLINA (material)
Precio: 0.72
Medido el peso útil descargado

**GR00200** l RESINA EPOXI (material)
Precio: 17.94
Medida la cantidad útil descargada

**GR00300** kg LIGANTE MORTERO MODIF. PLASTIF. Y RESINAS (material)
Precio: 0.41
Medido el peso útil descargado

**GR00320** kg LIGANTE MORTERO MONOCAPA (material)
Precio: 0.45
Medido el peso útil descargado

#### GW Varios

| Código | Ud | Descripción | Precio |
|---|---|---|---|
| GW00100 | m3 | AGUA POTABLE (material) | 0.55 |

**GW00200** kg COLA VEGETAL (material)
Precio: 0.71
Medido el peso útil descargado

**GW00300** l LÍQUIDO DE FORESIS (material)
Precio: 14.36
Medida la cantidad útil descargada

#### GY Yesos

**GY00100** t YESO BLANCO YF (material)
Precio: 66.39
Medido el peso útil descargado

**GY00200** t YESO NEGRO YG (material)
Precio: 61.66
Medido el peso útil descargado

**GY00300** m3 ESTUCO DE PASTA DE YESO CON COLA VEGETAL (material)
Precio: 422.24
Medido el volumen fresco útil descargado

**GY80000** t YESO NEGRO PARA PROYECTAR (material)
Precio: 103.4
Medido el peso útil descargado

### H SEGURIDAD Y SALUD

#### HB Barandillas

**HB00100** u MORDAZA METÁLICA DE SOPORTE (material)
Precio: 2.85
Medida la cantidad útil descargada

**HB00110** u SOPORTE METÁLICO BARANDILLA SISTEMA MORDAZA (material)
Precio: 1.85
Medida la cantidad útil descargada

**HB00120** m BARANDILLA METÁLICA, PASAMANOS, T. INTERMEDIO Y RODAPIÉ (material)
Precio: 10.6
Medida la longitud útil descargada

**HB00200** u SOPORTE METÁLICO 60.60.2 mm (material)
Precio: 2.11
Medida la cantidad útil descargada

**HB00300** u SOPORTE METÁLICO 70.70.2 mm (material)
Precio: 2.45
Medida la cantidad útil descargada

**HB00400** u SOPORTE METÁLICO BARANDILLA SISTEMA BALAUSTRE (material)
Precio: 12.6
Medida la cantidad útil descargada

#### HC Protecciones corporales

**HC00100** u AMORTIGUADOR DE RUIDO CON CASQUETES ALMOHADILLAS (material)
Precio: 19.02
Medida la cantidad útil descargada

**HC00200** u AMORTIGUADOR DE RUIDO CON CASQUETES PVC (material)
Precio: 13.67
Medida la cantidad útil descargada

**HC00300** u AMORTIGUADOR DE RUIDO DE ALMOHADILLAS AJUSTABLE (material)
Precio: 9
Medida la cantidad útil descargada

**HC00350** u AMORTIGUADOR DE RUIDO DE ALMOHADILLAS USO CASCO (material)
Precio: 17.82
Medida la cantidad útil descargada

**HC00400** u PAR DE TAPONES ANTIRRUIDO POLIURETANO (material)
Precio: 0.17
Medida la cantidad útil descargada

**HC00450** u PAR DE TAPONES ANTIRRUIDO POLIURETANO CORDON (material)
Precio: 0.31
Medida la cantidad útil descargada

**HC00500** u PAR DE TAPONES ANTIRRUIDO GOMAESPUMA (material)
Precio: 0.13
Medida la cantidad útil descargada

**HC00550** u PAR DE TAPONES ANTIRRUIDO SILICONA (material)
Precio: 7.59
Medida la cantidad útil descargada

**HC00600** u PAR DE BOTAS SEGURIDAD AF. PIEL (material)
Precio: 19.2
Medida la cantidad útil descargada

**HC00610** u PAR DE BOTAS SEGURIDAD PIEL GRIESGOS PUNT. Y PLANT. METAL (material)
Precio: 20.2
Medida la cantidad útil descargada

**HC00620** u PAR DE BOTAS SEGURIDAD PIEL HID. PUNT. Y PLANT. METAL (material)
Precio: 24.2
Medida la cantidad útil descargada

**HC00630** u PAR DE BOTAS SEGURIDAD SERRAJE PUNT. Y METAL (material)
Precio: 25.12
Medida la cantidad útil descargada

**HC00640** u PAR DE BOTAS SEGURIDAD SERRAJE PUNT. Y PLANT. NO METAL (material)
Precio: 26.35
Medida la cantidad útil descargada

**HC00650** u PAR DE BOTAS AGUA PVC (material)
Precio: 7.89
Medida la cantidad útil descargada

**HC00660** u PAR DE BOTAS AGUA PVC PUNTERA Y PLANTILLA METAL (material)
Precio: 10.59
Medida la cantidad útil descargada

**HC00670** u PAR DE POLAINAS DE CUERO (material)
Precio: 11.15
Medida la cantidad útil descargada

**HC01500** u CASCO DE SEGURIDAD ESTANDAR (material)
Precio: 1.53
Medida la cantidad útil descargada

**HC01510** u CASCO DE SEGURIDAD DIELECTRICO (material)
Precio: 3.22
Medida la cantidad útil descargada

**HC01520** u CASCO DE SEGURIDAD CON TRABAJOS ALTURA (material)
Precio: 78.05
Medida la cantidad útil descargada

**HC01530** u CASCO DE SEGURIDAD CON PROT. AUDITIVOS (material)
Precio: 12.1
Medida la cantidad útil descargada

**HC01600** u CHALECO REFLECTANTE (material)
Precio: 2.5
Medida la cantidad útil descargada

**HC01610** u TRAJE DE PROTECCIÓN LLUVIA (material)
Precio: 4.65
Medida la cantidad útil descargada

**HC01620** u TRAJE DE PROTECCIÓN PINTURA AMIANTO (material)
Precio: 4.93
Medida la cantidad útil descargada

**HC01800** u CINTURÓN ANTILUMBAGO (material)
Precio: 10.84
Medida la cantidad útil descargada

**HC02100** u CINTURÓN DE SEGURIDAD DE SUJECIÓN DOBLE ANILLAJE (material)
Precio: 42.9
Medida la cantidad útil descargada

**HC02200** u ARNES DE SEGURIDAD DE SUJECIÓN POLIAMIDA (material)
Precio: 55.92
Medida la cantidad útil descargada

**HC02300** u ARNES DE SEGURIDAD DE SUJECIÓN POLIESTER (material)
Precio: 20.83
Medida la cantidad útil descargada

**HC02400** m CUERDA GUIA ANTICAIDA DIAM. 16 mm (material)
Precio: 1.65
Medida la longitud útil descargada

**HC02500** m CUERDA SEGURIDAD DIAM. 14 mm (material)
Precio: 1.5
Medida la longitud útil descargada

**HC02510** m CUERDA SEGURIDAD ANTIESTATICA DIAM. 10,5 mm (material)
Precio: 1.02
Medida la longitud útil descargada

**HC02520** m LINEA DE VIDA HORIZONTAL DE POLIESTER (material)
Precio: 2.65
Medida la longitud útil descargada

**HC02600** u DISPOSITIVO ANTICAIDA DESLIZANTE (material)
Precio: 81.25
Medida la cantidad útil descargada

**HC02700** u EQUIPO AUTÓNOMO PARA 1 h (material)
Precio: 1068.26
Medida la cantidad útil descargada

**HC02800** u EQUIPO AUTÓNOMO PARA 0,75 h (material)
Precio: 915.78
Medida la cantidad útil descargada

**HC02900** u EQUIPO AUTÓNOMO PARA 0,50 h (material)
Precio: 750.3
Medida la cantidad útil descargada

**HC03100** u FILTRO CONTRA PINTURA, HUMOS, SOLDADURA (material)
Precio: 1.97
Medida la cantidad útil descargada

**HC03300** u GAFAS ANTI-IMPACTO DE MONTURA ACETATO (material)
Precio: 12.68
Medida la cantidad útil descargada

**HC03310** u GAFAS ANTI-IMPACTO DE MONTURA ACETATO C. AIRE (material)
Precio: 10.58
Medida la cantidad útil descargada

**HC03320** u GAFAS ANTI-IMPACTO DE POLICABONATO (material)
Precio: 14.73
Medida la cantidad útil descargada

**HC03340** u GAFAS ANTI-IMPACTO CAZOLETAS (material)
Precio: 11.32
Medida la cantidad útil descargada

**HC03350** u GAFAS ANTI-IMPACTO DE MONTURA ACETATO P. LATERALES (material)
Precio: 13.68
Medida la cantidad útil descargada

**HC03400** u GAFAS SOLDADURA DE POLICABONATO (material)
Precio: 16.32
Medida la cantidad útil descargada

**HC03410** u GAFAS SOLDADURA CAZOLETAS CERRADAS VENTILACIÓN (material)
Precio: 18.66
Medida la cantidad útil descargada

**HC03420** u GAFAS SOLDADURA CAZOLETAS CERRADAS (material)
Precio: 13.72
Medida la cantidad útil descargada

**HC03500** u GAFAS ANTI-POLVO DE VINILO CON VENTILACION (material)
Precio: 2.77
Medida la cantidad útil descargada

**HC03510** u GAFAS ANTI-POLVO DE PVC CON VENTILACION (material)
Precio: 2.56
Medida la cantidad útil descargada

**HC03520** u GAFAS ANTI-POLVO POLICARBONATO (material)
Precio: 7.76
Medida la cantidad útil descargada

**HC04200** u PAR DE GUANTES RIESGOS MECÁNICOS MINIMOS PIEL CERDO (material)
Precio: 2.02
Medida la cantidad útil descargada

**HC04210** u PAR DE GUANTES RIESGOS MECÁNICOS MEDIOS PIEL VACUNO (material)
Precio: 2.35
Medida la cantidad útil descargada

**HC04220** u PAR DE GUANTES RIESGOS MECÁNICOS MEDIOS PIEL SERRAJE (material)
Precio: 3.75
Medida la cantidad útil descargada

**HC04300** u PAR DE GUANTES RIESGOS ACEITES NITRILO (material)
Precio: 1.35
Medida la cantidad útil descargada

**HC04400** u PAR DE GUANTES NEOPRENO (material)
Precio: 1.88
Medida la cantidad útil descargada

**HC04500** u PAR DE GUANTES SOLDADURA SERRAJE MANGA (material)
Precio: 3
Medida la cantidad útil descargada

**HC04600** u PAR DE GUANTES RIESGOS TÉRMICOS SERRAJE MANGA (material)
Precio: 2.97
Medida la cantidad útil descargada

**HC04700** u PAR DE GUANTES RIESGOS QUÍMICOS LATEX (material)
Precio: 1.15
Medida la cantidad útil descargada

**HC04710** u PAR DE GUANTES RIESGOS QUÍMICOS LATEX Y NEOPRENO (material)
Precio: 6.15
Medida la cantidad útil descargada

**HC04720** u PAR DE GUANTES RIESGOS QUÍMICOS NITRILO (material)
Precio: 3.15
Medida la cantidad útil descargada

**HC04800** u PAR DE GUANTES AISLANTES BT. 2500 V (material)
Precio: 26.85
Medida la cantidad útil descargada

**HC04810** u PAR DE GUANTES AISLANTES BT. 5000 V (material)
Precio: 32.75
Medida la cantidad útil descargada

**HC04820** u PAR DE GUANTES AISLANTES BT. 30000 V (material)
Precio: 40.62
Medida la cantidad útil descargada

**HC04900** u PAR DE MANGUITOS PARA SOLDADURA (material)
Precio: 5.63
Medida la cantidad útil descargada

**HC05000** u LLENADO BOTELLA OXIGENO PARA 1 h (material)
Precio: 9.2
Medida la cantidad útil descargada

**HC05100** u MANDIL PARA TRABAJOS DE SOLDADURA (material)
Precio: 3.23
Medida la cantidad útil descargada

**HC05200** u MASCARILLA DE CELULOSA POLVO Y HUMOS (material)
Precio: 0.65
Medida la cantidad útil descargada

**HC05210** u MASCARILLA POLIPROP. PARTÍCULAS ESTANDAR (material)
Precio: 1.1
Medida la cantidad útil descargada

**HC05220** u MASCARILLA POLIPROP. PARTÍCULAS VÁLVULA ESTANDAR (material)
Precio: 4.57
Medida la cantidad útil descargada

**HC05230** u MASCARILLA POLIPROP. PARTÍCULAS, VAPORES VÁLVULA (material)
Precio: 2.64
Medida la cantidad útil descargada

**HC05240** u MASCARILLA POLIPROP. PARTÍCULAS VÁLVULA ALTA CAL. (material)
Precio: 7.82
Medida la cantidad útil descargada

**HC05300** u SEMIMÁSCARA RESPIRATORIA GASES, 1 VÁLVULA (material)
Precio: 13.25
Medida la cantidad útil descargada

**HC05310** u SEMIMÁSCARA RESPIRATORIA PINTURA, 1 VÁLVULA (material)
Precio: 13.25
Medida la cantidad útil descargada

**HC05320** u SEMIMÁSCARA RESPIRATORIA GASES, 2 VÁLVULA (material)
Precio: 8.85
Medida la cantidad útil descargada

**HC05330** u SEMIMÁSCARA RESPIRATORIA PINTURA, 2 VÁLVULAS (material)
Precio: 8.85
Medida la cantidad útil descargada

**HC05340** u SEMIMÁSCARA RESPIRATORIA POLVO, 1 VÁLVULA (material)
Precio: 13.25
Medida la cantidad útil descargada

**HC05600** u PANTALLA SOLDADURA ELÉCTRICA DE CABEZA (material)
Precio: 21.65
Medida la cantidad útil descargada

**HC05610** u PANTALLA SOLDADURA ELÉCTRICA DE MANO (material)
Precio: 10.62
Medida la cantidad útil descargada

**HC05620** u PANTALLA SOLDADURA ELÉCTRICA DE CABEZA ADAPT. (material)
Precio: 13.31
Medida la cantidad útil descargada

**HC05700** u PANTALLA SOLDADURA OXIACETILÉNICA ADAPTABLE (material)
Precio: 6.32
Medida la cantidad útil descargada

**HC05710** u PANTALLA SOLDADURA OXIACETILÉNICA ABATIBLE (material)
Precio: 10.7
Medida la cantidad útil descargada

**HC06200** u SOPORTE CUERDA (material)
Precio: 0.6
Medida la cantidad útil descargada

**HC06300** u PAR DE ZAPATOS PIEL AFELPADA PLANTILLA Y PUNTERA METAL (material)
Precio: 18.67
Medida la cantidad útil descargada

**HC06310** u PAR DE ZAPATOS PIEL HIDROFUGADA PLANTILLA Y PUNTERA METAL (material)
Precio: 20.02
Medida la cantidad útil descargada

**HC06320** u PAR DE ZAPATOS PIEL ACOLCHADA PLANTILLA Y PUNTERA METAL (material)
Precio: 22.31
Medida la cantidad útil descargada

**HC06330** u PAR DE ZAPATOS SERRAJE PLANTILLA Y PUNTERA NO METAL (material)
Precio: 25.93
Medida la cantidad útil descargada

**HC09900** u CARTUCHO DE 500 ml DE CREMA PROTECTORA SOLAR (material)
Precio: 1.87
Medida la cantidad útil descargada

#### HH Protecciones de huecos

#### HI Contra incendios

#### HL Locales

**HL00100** u CASETA MODULADA ASEOS DE 15 m2 (material)
Precio: 6288.21
Medida la cantidad útil descargada

**HL00200** u CASETA MODULADA ASEOS DE 20,50 m2 (material)
Precio: 7943.01
Medida la cantidad útil descargada

**HL00300** u CASETA MODULADA COMEDOR DE 15 m2 (material)
Precio: 4203.17
Medida la cantidad útil descargada

**HL00400** u CASETA MODULADA COMEDOR DE 20,50 m2 (material)
Precio: 4964.38
Medida la cantidad útil descargada

**HL00500** m2 CASETA MODULADA ENSAMBLABLE (material)
Precio: 337.58
Medida la superficie construida útil descargada

**HL00600** u CASETA MODULADA VESTUARIO DE 15 m2 (material)
Precio: 4964.38
Medida la cantidad útil descargada

**HL00700** u CASETA MODULADA VESTUARIO DE 20,50 m2 (material)
Precio: 6222.03
Medida la cantidad útil descargada

**HL00750** u CASETA MODULADA PRIMEROS AUXILIOS DE 15 m2 (material)
Precio: 5522.25
Medida la cantidad útil descargada

**HL00800** u ASIENTO COMEDOR OBRA (material)
Precio: 7.93
Medida la cantidad útil descargada

**HL00900** u BANCO CORRIDO PARA 5 PERSONAS (material)
Precio: 40.92
Medida la cantidad útil descargada

**HL01000** u CALIENTA PLATOS OBRA PARA 50 PERSONAS (material)
Precio: 1917.85
Medida la cantidad útil descargada

**HL01100** u CAMILLA FIJA (material)
Precio: 134.48
Medida la cantidad útil descargada

**HL01200** u MESA COMEDOR OBRA PARA 4 PLAZAS (material)
Precio: 44.47
Medida la cantidad útil descargada

**HL01300** u MESA DE CURAS (material)
Precio: 212.4
Medida la cantidad útil descargada

**HL01400** u TOALLERO DE ACERO INOXIDABLE (material)
Precio: 7
Medida la cantidad útil descargada

#### HR Redes y toldos

**HR00100** u ANCLAJE DE PESCANTE (material)
Precio: 1.44
Medida la cantidad útil descargada

**HR00200** u ANCLAJE DE RED (material)
Precio: 0.65
Medida la cantidad útil descargada

**HR00250** u SOPORTE VERTICAL METÁLICO (material)
Precio: 10.65
Medida la cantidad útil descargada

**HR00300** m CABLE DE DESLIZAMIENTO DE RED (material)
Precio: 3.22
Medida la longitud útil descargada

**HR00400** m2 MALLA TUPIDA DE TEJIDO SINTETICO (material)
Precio: 0.35
Medida la superficie útil descargada

**HR00450** m MALLA TIPO RAFIA 1 m (material)
Precio: 0.3
Medida la longitud útil descargada

**HR00500** u PESCANTE METÁLICO TIPO BANDEJA (material)
Precio: 21.96
Medida la cantidad útil descargada

**HR00600** u PESCANTE METÁLICO TIPO HORCA (material)
Precio: 58.12
Medida la cantidad útil descargada

**HR00700** m2 RED DE SEGURIDAD DE POLIAMIDA (material)
Precio: 1.2
Medida la superficie útil descargada

**HR00800** m RED DE SEGURIDAD DE POLIAMIDA 4 mm Y MALLA 10x10 cm (material)
Precio: 4.13
Medida la longitud útil descargada

**HR00900** m RED DE SEGURIDAD DE POLIAMIDA 10 mm Y MALLA 10x10 cm (material)
Precio: 35.07
Medida la longitud útil descargada

**HR00910** m RED DE SEGURIDAD DE POLIAMIDA 4 mm Y MALLA 10x10 cm Y 1 m CALLE (material)
Precio: 3.5
Medida la longitud útil descargada

**HR00920** m RED DE SEGURIDAD DE POLIAMIDA 4 mm Y MALLA 10x10 cm Y 2 m CALLE (material)
Precio: 7
Medida la longitud útil descargada

**HR01000** m2 TOLDO DE LONA PLASTIFICADA (material)
Precio: 0.65
Medida la superficie útil descargada

#### HS Señalizaciones y acotamientos

**HS00100** u CONO BALIZAMIENTO REFLEC. 0,50 m (material)
Precio: 15.24
Medida la cantidad útil descargada

**HS00200** u PANEL DIRECCIONAL 1,50x0,45 m (material)
Precio: 120.76
Medida la cantidad útil descargada

**HS00300** u PANEL DIRECCIONAL 1,95x0,45 m (material)
Precio: 160.51
Medida la cantidad útil descargada

**HS00400** u PANEL DIRECCIONAL 1,95x0,95 m (material)
Precio: 291.77
Medida la cantidad útil descargada

**HS00500** u SEÑAL ADVERTENCIA 42 cm (material)
Precio: 58.6
Medida la cantidad útil descargada

**HS00600** u SEÑAL CONTRAINCENDIOS O SALV. Y SOCORRISMO 40x40 cm (material)
Precio: 54.2
Medida la cantidad útil descargada

**HS00700** u SEÑAL CONTRAINCENDIOS O SALV. Y SOCORRISMO 60x40 cm (material)
Precio: 60.1
Medida la cantidad útil descargada

**HS00800** u SEÑAL OBLIGACIÓN O PROHIBICIÓN 42 cm (material)
Precio: 35.6
Medida la cantidad útil descargada

**HS00900** u SEÑAL PELIGRO 0,70 m TIPO A (material)
Precio: 63.29
Medida la cantidad útil descargada

**HS01000** u SEÑAL PELIGRO 0,90 m TIPO A (material)
Precio: 78.91
Medida la cantidad útil descargada

**HS01100** u SEÑAL PELIGRO 1,35 m TIPO A (material)
Precio: 218.76
Medida la cantidad útil descargada

**HS01200** u SEÑAL PVC 30 cm (material)
Precio: 2.93
Medida la cantidad útil descargada

**HS01300** u SEÑAL PVC 30x30 cm (material)
Precio: 2.93
Medida la cantidad útil descargada

**HS01400** u SEÑAL PVC 50x25 cm (material)
Precio: 4.89
Medida la cantidad útil descargada

**HS01500** u SEÑAL PVC CON ROTULO 33x50 cm (material)
Precio: 6.25
Medida la cantidad útil descargada

**HS01600** u SEÑAL PRECEPTIVA 0,60 m TIPO B (material)
Precio: 71.1
Medida la cantidad útil descargada

**HS01700** u SEÑAL PRECEPTIVA 0,90 m TIPO B (material)
Precio: 152.35
Medida la cantidad útil descargada

**HS01800** u SEÑAL PRECEPTIVA 1,20 m TIPO B (material)
Precio: 269.55
Medida la cantidad útil descargada

**HS01900** u SEÑAL PROHIBICIÓN 42 cm (material)
Precio: 35.6
Medida la cantidad útil descargada

**HS02000** u SOPORTE EN "T" PARA PANELES DIRECCIONALES (material)
Precio: 72.66
Medida la cantidad útil descargada

**HS02100** u SOPORTE METALICO DIÁM. 50 mm (material)
Precio: 17.98
Medida la cantidad útil descargada

**HS02150** u BASE HORMIGÓN CERRAMIENTO PROV. (material)
Precio: 4.22
Medida la cantidad útil descargada

**HS02200** u TRÍPODE AC. GALV. SEÑAL T.A. 0,70 m (material)
Precio: 25
Medida la cantidad útil descargada

**HS02300** u TRÍPODE AC. GALV. SEÑAL T.A. 0,90 m (material)
Precio: 32.04
Medida la cantidad útil descargada

**HS02400** u TRÍPODE AC. GALV. SEÑAL T.A. 1,35 m (material)
Precio: 40.63
Medida la cantidad útil descargada

**HS02500** u TRÍPODE AC. GALV. SEÑAL T.B. 0,60 m (material)
Precio: 32.04
Medida la cantidad útil descargada

**HS02600** u TRÍPODE AC. GALV. SEÑAL T.V. 0,90 m (material)
Precio: 42.19
Medida la cantidad útil descargada

**HS02700** u TRÍPODE AC. GALV. SEÑAL T.V. 1,20 m (material)
Precio: 72.66
Medida la cantidad útil descargada

**HS02800** m CORDÓN BALIZAMIENTO (material)
Precio: 1.18
Medida la longitud útil descargada

**HS02900** u SOPORTE CORDÓN BALIZAMIENTO (material)
Precio: 0.63
Medida la cantidad útil descargada

**HS03000** u HITOS BALIZAMIENTO REFLECTANTES 10x80 cm (material)
Precio: 8.5
Medida la cantidad útil descargada

**HS03100** u LÁMPARA INTERMITENTE (SIN PILAS) (material)
Precio: 35.16
Medida la cantidad útil descargada

**HS03200** u PILA PARA LÁMPARA (material)
Precio: 6.25
Medida la cantidad útil descargada

**HS03300** u TRÍPODE LÁMPARA INTERMITENTE (material)
Precio: 11.73
Medida la longitud útil descargada

**HS03400** u VALLA AUTÓNOMA NORMALIZADA METÁLICA (material)
Precio: 63.29
Medida la cantidad útil descargada

**HS03401** u VALLA AUTÓNOMA NORMALIZADA PVC (material)
Precio: 14.25
Medida la cantidad útil descargada

**HS03410** m CERRAMIENTO MET. PROV. OBRA PANEL MALLA GALV. SOP. PREF. (material)
Precio: 54.69
Medida la longitud útil descargada

#### HT Túneles, viseras y marquesinas

#### HV Ventilaciones

**HV00100** m CONDUCTO VENT. DIÁM. 250 mm AL. CORRUGADO (material)
Precio: 8.94
Medida la longitud útil descargada

**HV00200** m CONDUCTO VENT. DIÁM. 300 mm AL. CORRUGADO (material)
Precio: 9.8
Medida la longitud útil descargada

**HV00300** m CONDUCTO VENT. DIÁM. 350 mm AL. CORRUGADO (material)
Precio: 11.34
Medida la longitud útil descargada

**HV00400** m CONDUCTO VENT. DIÁM. 400 mm AL. CORRUGADO (material)
Precio: 13.57
Medida la longitud útil descargada

**HV00500** u EXTRACTOR DE AIRE 1000 m3/h (material)
Precio: 282.98
Medida la cantidad útil descargada

**HV00600** m CONDUCTO DE CHAPA GALVANIZADO 20x40 cm (material)
Precio: 17.88
Medida la longitud útil descargada

#### HW Varios

**HW00100** u BOTIQUÍN REGLAMENTARIO DE OBRA, INSTALADO (material)
Precio: 137.51
Medida la cantidad útil descargada

**HW00200** u BOTIQUÍN PORTATIL (material)
Precio: 12.38
Medida la cantidad útil descargada

**HW00300** u ELEMENTOS DE REPOSICIÓN PARA BOTIQUÍN POR MES (material)
Precio: 22
Medida la cantidad útil descargada

**HW00400** u RECONOCIMIENTO MEDICO ESPECÍFICO ANUAL POR OBRERO (material)
Precio: 22
Medida la cantidad útil descargada

**HW00500** u CAMILLA TRANSPORTABLE (material)
Precio: 168.44
Medida la cantidad útil descargada

### I INSTALACIONES

#### IC Climatización

**IC00050** u ACOND. AIRE EVAP. Y CONDENS. BOMBA DE CALOR 3000 frg/h (material)
Precio: 842.54
Medida la cantidad útil descargada

**IC00100** u ACOND. AIRE AUTÓNOMO COMPAC. HOR. 6500 frg/h ENFR. AIRE (material)
Precio: 4087.84
Medida la cantidad útil descargada

**IC00200** u ACOND. AIRE AUTÓNOMO COMPAC. HOR. 9500 frg/h ENFR. AIRE (material)
Precio: 4460.5
Medida la cantidad útil descargada

**IC00300** u ACOND. AIRE AUTÓNOMO COMPAC. HOR. 12000 frg/h ENFR. AIRE (material)
Precio: 5307.42
Medida la cantidad útil descargada

**IC00400** u ACOND. AIRE AUTÓNOMO COMPAC. HOR. 14000 frg/h ENFR. AIRE (material)
Precio: 6267.27
Medida la cantidad útil descargada

**IC00500** u ACOND. AIRE AUTÓNOMO COMPAC. HOR. 18700 frg/h ENFR. AIRE (material)
Precio: 7848.2
Medida la cantidad útil descargada

**IC00600** u ACOND, AIRE COMPACTO HOR. 21000 frg/h ENFR. AIRE (material)
Precio: 8638.68
Medida la cantidad útil descargada

**IC00700** u ACOND. AIRE AUTÓNOMO COMPAC. VERT. 11000 frg/h ENFR. AIRE (material)
Precio: 5928.52
Medida la cantidad útil descargada

**IC00800** u ACOND. AIRE AUTÓNOMO COMPAC. VERT. 14000 frg/h ENFR. AIRE (material)
Precio: 6718.98
Medida la cantidad útil descargada

**IC00900** u ACOND, AIRE AUTÓNOMO COMPAC. VERT. 18700 frg/h ENFR. AIRE (material)
Precio: 8638.68
Medida la cantidad útil descargada

**IC01000** u ACOND. AIRE AUTÓNOMO COMPAC. VERT. 21000 frg/h ENFR. AIRE (material)
Precio: 9146.83
Medida la cantidad útil descargada

**IC01100** u ACOND. AIRE AUTÓNOMO COMPAC. VERT. 23000 frg/h ENFR. AIRE (material)
Precio: 10050.23
Medida la cantidad útil descargada

**IC01200** u ACOND. AIRE COMPACTO VERT. 29000 frg/h ENFR. AIRE (material)
Precio: 10897.15
Medida la cantidad útil descargada

**IC01300** u ACOND. AIRE AUTÓNOMO COMPAC. VERT. 35000 frg/h ENFR. AIRE (material)
Precio: 12839.45
Medida la cantidad útil descargada

**IC01400** u ACOND. AIRE COMPACTO VERT. 43000 frg/h ENFR. AIRE (material)
Precio: 16430.43
Medida la cantidad útil descargada

**IC01500** u ACOND. AIRE AUTÓNOMO COMPAC. VERT. 57000 frg/h ENFR. AIRE (material)
Precio: 17785.5
Medida la cantidad útil descargada

**IC01600** u ACOND. AIRE COMPACTO VERT. 66000 frg/h ENFR. AIRE (material)
Precio: 21173.26
Medida la cantidad útil descargada

**IC01700** u ACOND. AIRE AUTÓNOMO COMPAC. HOR. 7500 frg/h ENFR. AGUA (material)
Precio: 3749.07
Medida la cantidad útil descargada

**IC01800** u ACOND. AIRE AUTÓNOMO COMPAC. HOR. 10500 frg/h ENFR. AGUA (material)
Precio: 4358.86
Medida la cantidad útil descargada

**IC01900** u ACOND. AIRE AUTÓNOMO COMPAC. HOR. 15000 frg/h ENFR. AGUA (material)
Precio: 6235.03
Medida la cantidad útil descargada

**IC02000** u ACOND. AIRE AUTÓNOMO COMPAC. VERT. 10000 frg/h ENFR. AGUA (material)
Precio: 4347.59
Medida la cantidad útil descargada

**IC02100** u ACOND. AIRE AUTÓNOMO COMPAC. VERT. 13000 frg/h ENFR. AGUA (material)
Precio: 5815.57
Medida la cantidad útil descargada

**IC02200** u ACOND. AIRE AUTÓNOMO COMPAC. VERT. 16000 frg/h ENFR. AGUA (material)
Precio: 7091.63
Medida la cantidad útil descargada

**IC02300** u ACOND. AIRE COMPACTO VERT. 24000 frg/h ENFR. AGUA (material)
Precio: 8164.4
Medida la cantidad útil descargada

**IC02400** u ACOND. AIRE AUTÓNOMO COMPAC. VERT. 32000 frg/h ENFR. AGUA (material)
Precio: 11010.1
Medida la cantidad útil descargada

**IC02500** u ACOND. AIRE COMPACTO VERT. 48000 frg/h ENFR. AGUA (material)
Precio: 15244.74
Medida la cantidad útil descargada

**IC02600** u ACOND. AIRE COMPACTO VERT. 70000 frg/h ENFR. AGUA (material)
Precio: 17644.54
Medida la cantidad útil descargada

**IC02700** u ACOND. AIRE AUTÓNOMO COMPAC. VERT. 91000 frg/h ENFR. AGUA (material)
Precio: 24774.79
Medida la cantidad útil descargada

**IC02800** u ACTUADOR MOTORIZ. MODULANTE Y EQUIP. ACOPL. PARA. VÁLV. 3 VÍAS (material)
Precio: 216.32
Medida la cantidad útil descargada

**IC02900** u ACTUADOR MOTORIZ. TODO-NADA Y EQUIP. ACOPL. PARA VÁLV. 3 VÍAS (material)
Precio: 172.53
Medida la cantidad útil descargada

**IC03000** u ACTUADOR MOTORIZ. TODO-NADA Y EQUIP. ACOLP PARA VÁLV. 2 VÍAS (material)
Precio: 172.53
Medida la cantidad útil descargada

**IC03100** u ACTUADOR MOTORIZADO MODUL. PARA COMPUERTA HASTA 3 m2 (material)
Precio: 264.51
Medida la cantidad útil descargada

**IC03200** u ACTUADOR MOTORIZADO TODO-NADA PARA COMPUERT. HASTA 0,20 m2 (material)
Precio: 160.26
Medida la cantidad útil descargada

**IC03300** u ACTUADOR MOTORIZADO TODO-NADA PARA COMPUERT. HASTA 0,40 m2 (material)
Precio: 191.52
Medida la cantidad útil descargada

**IC03400** u ASPIRADOR ESTATICO DE HORMIGON (material)
Precio: 46.99
Medida la cantidad útil descargada

**IC03500** u ASPIRADOR ESTATICO FIBROCEMENTO (material)
Precio: 53.71
Medida la cantidad útil descargada

**IC03600** m BAQUETILLA PLANA DESLIZANTE, GALVANIZADA (material)
Precio: 1.63
Medida la longitud útil descargada

**IC03700** m BAQUETILLA REFORZADA DESLIZANTE, GALVANIZADA (material)
Precio: 2.13
Medida la longitud útil descargada

**IC03800** u BASTIDOR PARA INTERCAMBIADOR DE (3-19) PLACAS 75x35 cm (material)
Precio: 590.54
Medida la cantidad útil descargada

**IC03900** u BASTIDOR PARA INTERCAMBIADOR DE (3-35) PLACAS 50x20 cm (material)
Precio: 144.29
Medida la cantidad útil descargada

**IC04000** u BASTIDOR PARA INTERCAMBIADOR DE (20-40) PLACAS 75x35 cm (material)
Precio: 684.74
Medida la cantidad útil descargada

**IC04100** u BASTIDOR PARA INTERCAMBIADOR DE (41-80) PLACAS 75x35 cm (material)
Precio: 769.53
Medida la cantidad útil descargada

**IC05800** u BATERÍA CALOR POR AGUA CALIENT. 8500 kcal/h 2 TUBOS FONDO (material)
Precio: 314.12
Medida la cantidad útil descargada

**IC05900** u BATERÍA CALOR POR AGUA CALIENT. 11500 kcal/h 2 TUBOS FONDO (material)
Precio: 336.85
Medida la cantidad útil descargada

**IC06000** u BATERÍA CALOR POR AGUA CALIENT. 14500 kcal/h 2 TUBOS FONDO (material)
Precio: 360.39
Medida la cantidad útil descargada

**IC06100** u BATERÍA CALOR POR AGUA CALIENT. 20000 kcal/h 2 TUBOS FONDO (material)
Precio: 445.43
Medida la cantidad útil descargada

**IC06200** u BATERÍA CALOR POR AGUA CALIENT. 26000 kcal/h 2 TUBOS FONDO (material)
Precio: 547.77
Medida la cantidad útil descargada

**IC06300** u BATERÍA CALOR POR AGUA CALIENT. 30000 kcal/h 2 TUBOS FONDO (material)
Precio: 446.4
Medida la cantidad útil descargada

**IC06400** u BATERÍA CALOR POR AGUA CALIENT. 50000 kcal/h 2 TUBOS FONDO (material)
Precio: 531.34
Medida la cantidad útil descargada

**IC06500** u BATERÍA CALOR POR AGUA CALIENT. 55000 kcal/h 2 TUBOS FONDO (material)
Precio: 603.46
Medida la cantidad útil descargada

**IC06600** u BATERÍA CALOR POR AGUA CALIENT. 85000 kcal/h 2 TUBOS FONDO (material)
Precio: 986.53
Medida la cantidad útil descargada

**IC06700** u BATERÍA CALOR POR AGUA CALIENT. 95000 kcal/h 2 TUBOS FONDO (material)
Precio: 1322.64
Medida la cantidad útil descargada

**IC06800** u BOCA DE EXTRACCIÓN 100 mm DIÁM. CHAPA ESMALT. NUCLEO REGUL. (material)
Precio: 17.85
Medida la cantidad útil descargada

**IC06900** u BOCA DE EXTRACCIÓN 150 mm DIÁM. CHAPA ESMALT. NUCLEO REGUL. (material)
Precio: 24.53
Medida la cantidad útil descargada

**IC07000** u BOCA DE EXTRACCIÓN 150 mm DIÁM. PVC NUCLEO REGULABLE (material)
Precio: 9.32
Medida la cantidad útil descargada

**IC07100** u BOMBA CALOR COMPAC. HOR. 9000-10000 frg-kcal/h AIRE-AIRE (material)
Precio: 5489.57
Medida la cantidad útil descargada

**IC07200** u BOMBA CALOR COMPAC. HOR. 11500-13000 frg-kcal/h AIRE-AIRE (material)
Precio: 5988.61
Medida la cantidad útil descargada

**IC07300** u BOMBA CALOR COMPAC. HOR. 13800-15000 frg-kcal/h AIRE-AIRE (material)
Precio: 6764.91
Medida la cantidad útil descargada

**IC07400** u BOMBA CALOR COMPAC. HOR. 18700-20000 frg-kcal/h AIRE-AIRE (material)
Precio: 8151.18
Medida la cantidad útil descargada

**IC07500** u BOMBA CALOR COMPAC. VERT. 13800-15000 frg-kcal/h AIRE-AIRE (material)
Precio: 7485.78
Medida la cantidad útil descargada

**IC07600** u BOMBA CALOR COMPAC. VERT. 18700-19500 frg-kcal/h AIRE-AIRE (material)
Precio: 9648.31
Medida la cantidad útil descargada

**IC07700** u BOMBA CALOR COMPAC. VERT. 22000-25000 frg-kcal/h AIRE-AIRE (material)
Precio: 10313.72
Medida la cantidad útil descargada

**IC07800** u BOMBA CALOR COMPAC. VERT. 28000-32000 frg-kcal/h AIRE-AIRE (material)
Precio: 13862.52
Medida la cantidad útil descargada

**IC07900** u BOMBA CALOR COMPAC. VERT. 35000-39000 frg-kcal/h AIRE-AIRE (material)
Precio: 16058.35
Medida la cantidad útil descargada

**IC08000** u BOMBA CALOR COMPAC. VERT. 43000-47000 frg-kcal/h AIRE-AIRE (material)
Precio: 18719.95
Medida la cantidad útil descargada

**IC08100** u BOMBA CALOR COMPAC. VERT. 57000-65000 frg-kcal/h AIRE-AIRE (material)
Precio: 21625.53
Medida la cantidad útil descargada

**IC08200** u BOMBA RECIRCULACIÓN 1250 l/h Y 2,5 m.c.a. AGUA CALIENTE (material)
Precio: 133.34
Medida la cantidad útil descargada

**IC08300** u BOMBA RECIRCULACIÓN 3000 l/h Y 4,0 m.c.a. AGUA CALIENTE (material)
Precio: 342.9
Medida la cantidad útil descargada

**IC08400** u BOMBA RECIRCULACIÓN 4000 l/h Y 6,0 m.c.a. AGUA CALIENTE (material)
Precio: 410.86
Medida la cantidad útil descargada

**IC08500** u BOMBA RECIRCULACIÓN 5000 l/h Y 5,0 m.c.a. AGUA CALIENTE (material)
Precio: 419.07
Medida la cantidad útil descargada

**IC08600** u BOMBA RECIRCULACIÓN 6000 l/h Y 5,0 m.c.a. AGUA CALIENTE (material)
Precio: 476.24
Medida la cantidad útil descargada

**IC08700** u BOMBA RECIRCULACIÓN 6500 l/h Y 7,0 m.c.a. AGUA CALIENTE (material)
Precio: 533.45
Medida la cantidad útil descargada

**IC08800** u BOMBA RECIRCULACIÓN 12000 l/h Y 8,0 m.c.a. AGUA CALIENTE (material)
Precio: 724.2
Medida la cantidad útil descargada

**IC08900** u BOMBA RECIRCULACIÓN 20000 l/h Y 11 m.c.a. AGUA CALIENTE (material)
Precio: 894.72
Medida la cantidad útil descargada

**IC09000** u BOMBA RECIRCULACIÓN 20000 l/h Y 15 m.c.a. AGUA CALIENTE (material)
Precio: 1340.74
Medida la cantidad útil descargada

**IC09100** u BOMBA RECIRCULACIÓN 25000 l/h Y 15 m.c.a. AGUA CALIENTE (material)
Precio: 1340.74
Medida la cantidad útil descargada

**IC09200** u BOMBA RECIRCULACIÓN 3500 l/h Y 5 m.c.a. (material)
Precio: 308.15
Medida la cantidad útil descargada

**IC09300** u BOMBA RECIRCULACIÓN 5000 l/h Y 5 m.c.a. (material)
Precio: 384.15
Medida la cantidad útil descargada

**IC09400** u BOMBA RECIRCULACIÓN 10500 l/h Y 10 m.c.a. (material)
Precio: 805.47
Medida la cantidad útil descargada

**IC09500** u BOMBA RECIRCULACIÓN 12000 l/h Y 10 m.c.a. (material)
Precio: 820.71
Medida la cantidad útil descargada

**IC09600** u BOMBA RECIRCULACIÓN 18000 l/h Y 13 m.c.a. (material)
Precio: 820.71
Medida la cantidad útil descargada

**IC09700** u BOMBA RECIRCULACIÓN 25000 l/h Y 14 m.c.a. (material)
Precio: 960.72
Medida la cantidad útil descargada

**IC09800** u BRIDA GALV. PARA CONDUCTO CIRCULAR HASTA 250 mm DIÁM. (material)
Precio: 3.44
Medida la cantidad útil descargada

**IC09900** u BRIDA GALV. PARA CONDUCTO CIRCULAR DE 300 Y 350 mm DIÁM. (material)
Precio: 5.48
Medida la cantidad útil descargada

**IC10000** u BRIDA GALV. PARA CONDUCTO CIRCULAR DE 400 Y 450 mm DIAM (material)
Precio: 6.54
Medida la cantidad útil descargada

**IC10100** u BRIDA GALV. PARA CONDUCTO CIRCULAR DE 500 mm DIÁM. (material)
Precio: 7.16
Medida la cantidad útil descargada

**IC10200** u CALDERA ACERO PRES. 70000 kcal/h CONTROLES C. FLUIDO (material)
Precio: 1494.57
Medida la cantidad útil descargada

**IC10300** u CALDERA ACERO PRES. 100000 kcal/h CONTROLES C. FLUIDO (material)
Precio: 1938.98
Medida la cantidad útil descargada

**IC10400** u CALDERA ACERO PRES. 130000 kcal/h CONTROLES C. FLUIDO (material)
Precio: 2022.96
Medida la cantidad útil descargada

**IC10500** u CALDERA ACERO PRES. 200000 kcal/h CONTROLES C. FLUIDO (material)
Precio: 2575.68
Medida la cantidad útil descargada

**IC10600** u CALDERA ACERO PRES. 300000 kcal/h CONTROLES C. FLUIDO (material)
Precio: 3576.94
Medida la cantidad útil descargada

**IC10700** u CALDERA ACERO PRES. 400000 kcal/h CONTROLES C. FLUIDO (material)
Precio: 4569.31
Medida la cantidad útil descargada

**IC10800** u CALDERA ACERO PRES. 500000 kcal/h CONTROLES C. FLUIDO (material)
Precio: 5759.42
Medida la cantidad útil descargada

**IC10900** u CALDERA ACERO PRES. 600000 kcal/h CONTROLES C. FLUIDO (material)
Precio: 6400.02
Medida la cantidad útil descargada

**IC11000** u CALDERA FUNDICIÓN 16000 kcal/h CON CONTROLES C. SOLIDO (material)
Precio: 969.8
Medida la cantidad útil descargada

**IC11100** u CALDERA FUNDICIÓN 20000 kcal/h CON CONTROLES C. SOLIDO (material)
Precio: 1101.71
Medida la cantidad útil descargada

**IC11200** u CALDERA FUNDICIÓN 25000 kcal/h CON CONTROLES C. SOLIDO (material)
Precio: 1308.69
Medida la cantidad útil descargada

**IC11300** u CALDERA FUNDICIÓN 32000 kcal/h CON CONTROLES C. SOLIDO (material)
Precio: 1598.44
Medida la cantidad útil descargada

**IC11400** u CALDERA FUNDICIÓN 40000 kcal/h CON CONTROLES C. SOLIDO (material)
Precio: 2954.88
Medida la cantidad útil descargada

**IC11500** u CALDERA FUNDICIÓN 45000 kcal/h CON CONTROLES C. SOLIDO (material)
Precio: 3263.29
Medida la cantidad útil descargada

**IC11600** u CALDERA FUNDICIÓN 55000 kcal/h CON CONTROLES C. SOLIDO (material)
Precio: 3829.17
Medida la cantidad útil descargada

**IC11700** u CALDERA FUNDICIÓN 75000 kcal/h CON CONTROLES C. SOLIDO (material)
Precio: 4691.61
Medida la cantidad útil descargada

**IC11800** u CALDERA FUNDICIÓN 100000 kcal/h CON CONTROLES C. SOLIDO (material)
Precio: 6266.38
Medida la cantidad útil descargada

**IC11900** u CALDERA FUNDICIÓN 150000 kcal/h CON CONTROLES C. SOLIDO (material)
Precio: 7920.32
Medida la cantidad útil descargada

**IC12000** u CALDERA FUNDICIÓN 20000 kcal/h CON CONTROLES C. FLUIDO (material)
Precio: 545.86
Medida la cantidad útil descargada

**IC12100** u CALDERA FUNDICIÓN 25000 kcal/h CON CONTROLES C. FLUIDO (material)
Precio: 756.93
Medida la cantidad útil descargada

**IC12200** u CALDERA FUNDICIÓN 30000 kcal/h CON CONTROLES C. FLUIDO (material)
Precio: 839.71
Medida la cantidad útil descargada

**IC12300** u CALDERA FUNDICIÓN 40000 kcal/h CON CONTROLES C. FLUIDO (material)
Precio: 937.05
Medida la cantidad útil descargada

**IC12400** u CALDERA FUNDICIÓN 45000 kcal/h CON CONTROLES C. FLUIDO (material)
Precio: 2200.7
Medida la cantidad útil descargada

**IC12500** u CALDERA FUNDICIÓN 60000 kcal/h CON CONTROLES C. FLUIDO (material)
Precio: 2751.11
Medida la cantidad útil descargada

**IC12600** u CALDERA FUNDICIÓN 80000 kcal/h CON CONTROLES C. FLUIDO (material)
Precio: 3038.59
Medida la cantidad útil descargada

**IC12700** u CALDERA FUNDICIÓN 100000 kcal/h CON CONTROLES C. FLUIDO (material)
Precio: 3631.84
Medida la cantidad útil descargada

**IC12800** u CALDERA FUNDICIÓN 130000 kcal/h CON CONTROLES C. FLUIDO (material)
Precio: 3972.87
Medida la cantidad útil descargada

**IC12900** u CALDERA FUNDICIÓN 150000 kcal/h CON CONTROLES C. FLUIDO (material)
Precio: 4088.44
Medida la cantidad útil descargada

**IC13000** u CALDERA FUNDICIÓN 200000 kcal/h CON CONTROLES C. FLUIDO (material)
Precio: 4455.06
Medida la cantidad útil descargada

**IC13100** u CALDERA FUNDICIÓN 250000 kcal/h CON CONTROLES C. FLUIDO (material)
Precio: 4821.71
Medida la cantidad útil descargada

**IC13200** u CALDERA FUNDICIÓN 300000 kcal/h CON CONTROLES C. FLUIDO (material)
Precio: 5943.52
Medida la cantidad útil descargada

**IC13300** u CALDERA FUNDICIÓN 330000 kcal/h QUEM. ATMOSFERICO GAS (material)
Precio: 1360.6
Medida la cantidad útil descargada

**IC13400** u CALDERA FUNDICIÓN 400000 kcal/h QUEM. ATMOSFERICO GAS (material)
Precio: 1616.33
Medida la cantidad útil descargada

**IC13500** u CALDERA FUNDICIÓN 550000 kcal/h QUEM. ATMOSFERICO GAS (material)
Precio: 1872.07
Medida la cantidad útil descargada

**IC13600** u CALDERA FUNDICIÓN 700000 kcal/h QUEM. ATMOSFERICO GAS (material)
Precio: 2262.27
Medida la cantidad útil descargada

**IC13700** u CALDERA FUNDICIÓN 840000 kcal/h QUEM. ATMOSFERICO GAS (material)
Precio: 2566.52
Medida la cantidad útil descargada

**IC13800** u CALDERA MURAL ELÉCTRICA 9-21 kW CALEFACCIÓN (material)
Precio: 1474.1
Medida la cantidad útil descargada

**IC13900** u CALDERA MURAL ELÉCTRICA 2,5-15 kW CALEFACCIÓN (material)
Precio: 1351.6
Medida la cantidad útil descargada

**IC14000** u CALDERA MURAL ELÉCTRICA 3,3-10 kW CALEFACCIÓN (material)
Precio: 1119.07
Medida la cantidad útil descargada

**IC14100** u CALDERA MURAL ELÉCTRICA MIXTA 3-9 kW CALEFAC. 4 kW A.C.S. (material)
Precio: 1139.39
Medida la cantidad útil descargada

**IC14200** u CALDERA MURAL ELÉCTRICA MIXTA 5-15 kW CALEFAC. 6 kW A.C.S. (material)
Precio: 1351.6
Medida la cantidad útil descargada

**IC14300** u CALDERA MURAL GAS 4000-12000 kcal/h CALEFACCIÓN (material)
Precio: 834.02
Medida la cantidad útil descargada

**IC14400** u CALDERA MURAL GAS 6000-16000 kcal/h CALEFACCIÓN (material)
Precio: 875.71
Medida la cantidad útil descargada

**IC14500** u CALDERA MURAL GAS 7000-20000 kcal/h CALEFACCIÓN (material)
Precio: 951.11
Medida la cantidad útil descargada

**IC14600** u CALDERA MURAL GAS 10000-30000 kcal/h CALEFACCIÓN (material)
Precio: 1210.94
Medida la cantidad útil descargada

**IC14700** u CALDERA MURAL MIXTA GAS 6000-16000 kcal/h CALEF-ACS ACUM. (material)
Precio: 948.93
Medida la cantidad útil descargada

**IC14800** u CALDERA MURAL MIXTA GAS 7000-20000 kcal/h CALEF-ACS ACUM. (material)
Precio: 929.33
Medida la cantidad útil descargada

**IC14900** u CALDERA MURAL MIXTA GAS 10000-30000 kcal/h CALEF-ACS ACUM. (material)
Precio: 1381.45
Medida la cantidad útil descargada

**IC15000** u CALDERA MURAL MIXTA GAS 6000-16000 kcal/h CALEF-ACS INST. (material)
Precio: 948.93
Medida la cantidad útil descargada

**IC15100** u CALDERA MURAL MIXTA GAS 7000-20000 kcal/h CALEF-ASC INST. (material)
Precio: 1176.34
Medida la cantidad útil descargada

**IC15200** u CALDERA MURAL MIXTA GAS 10000-30000 kcal/h CALEF-ACS INST. (material)
Precio: 1564.58
Medida la cantidad útil descargada

**IC15300** u CALDERA PIE ELÉCTRICA MIXTA 5-15 kW CALEFAC. 6 kW A.C.S. (material)
Precio: 1506.61
Medida la cantidad útil descargada

**IC15400** u CALDERA PIE ELÉCTRICA MIXTA 9-18 kW CALEFAC. 6 kW A.C.S. (material)
Precio: 1673.61
Medida la cantidad útil descargada

**IC15500** u CENTRAL DETECCIÓN CO, 1 MÓDULOS, 12 DETEC. POR MOD. 1 EXTRAC. (material)
Precio: 756.26
Medida la cantidad útil descargada

**IC15600** u CENTRAL DETECCIÓN CO, 1 ZONA, 6 DETEC. POR ZONA 1 EXTRAC. (material)
Precio: 332.56
Medida la cantidad útil descargada

**IC15700** u CENTRAL DETECCIÓN CO, 2 MÓDULOS, 12 DETEC. POR MOD. 2 EXTRAC. (material)
Precio: 920.32
Medida la cantidad útil descargada

**IC15800** u CENTRAL DETECCIÓN CO, 2 MÓDULOS, 12 DETEC. POR MOD. 3 EXTRAC. (material)
Precio: 1112.61
Medida la cantidad útil descargada

**IC15900** u CENTRAL DETECCIÓN CO, 2 ZONAS, 6 DETEC. POR ZONA 2 EXTRAC. (material)
Precio: 444.47
Medida la cantidad útil descargada

**IC16000** u CENTRAL PROPORC.E. INTEGRAL TEMP. UD. TRATAMIENTO AIRE (material)
Precio: 236.79
Medida la cantidad útil descargada

**IC16100** u CENTRAL PROPORCIONAL TEMP. PARA UD. TRATAMIENTO AIRE (material)
Precio: 207.17
Medida la cantidad útil descargada

**IC16200** u CENTRAL REGULACIÓN DE TEMPERATURA, CALEFACCIÓN (material)
Precio: 184.99
Medida la cantidad útil descargada

**IC16300** u CENTRAL REGULACIÓN TEMP. RELOJ PROGRAM. ACUMUL. 72 h CALEF. (material)
Precio: 443.96
Medida la cantidad útil descargada

**IC16400** m CHIMENEA DOBLE PARED ALU. AC. INOX. 400 mm DIÁM. AISL. INTERM. (material)
Precio: 166.25
Medida la longitud útil descargada

**IC16500** m CHIMENEA DOBLE PARED ACERO INOX. 125 mm DIÁM. AISL. INTERM. (material)
Precio: 54.74
Medida la longitud útil descargada

**IC16600** m CHIMENEA DOBLE PARED ACERO INOX. 150 mm DIÁM. AISL. INTERM. (material)
Precio: 62.85
Medida la longitud útil descargada

**IC16700** m CHIMENEA DOBLE PARED ACERO INOX. 175 mm DIÁM. AISL. INTERM. (material)
Precio: 71.63
Medida la longitud útil descargada

**IC16800** m CHIMENEA DOBLE PARED ACERO INOX. 200 mm DIÁM. AISL. INTERM. (material)
Precio: 79.74
Medida la longitud útil descargada

**IC16900** m CHIMENEA DOBLE PARED ACERO INOX. 250 mm DIÁM. AISL. INTERM. (material)
Precio: 95.29
Medida la longitud útil descargada

**IC17000** m CHIMENEA DOBLE PARED ACERO INOX. 300 mm DIÁM. AISL. INTERM. (material)
Precio: 110.83
Medida la longitud útil descargada

**IC17100** m CHIMENEA DOBLE PARED ACERO INOX. 350 mm DIÁM. AISL. INTERM. (material)
Precio: 148.01
Medida la longitud útil descargada

**IC17200** u CODO 90º CHAPA GALV. 100 mm DIÁM. (material)
Precio: 9.66
Medida la cantidad útil descargada

**IC17300** u CODO 90º CHAPA GALV. 125 mm DIÁM. (material)
Precio: 9.63
Medida la cantidad útil descargada

**IC17400** u CODO 90º CHAPA GALV. 150 mm DIÁM. (material)
Precio: 11.19
Medida la cantidad útil descargada

**IC17500** u CODO 90º CHAPA GALV. 175 mm DIÁM. (material)
Precio: 16.78
Medida la cantidad útil descargada

**IC17600** u CODO 90º CHAPA GALV. 200 mm DIÁM. (material)
Precio: 18.05
Medida la cantidad útil descargada

**IC17700** u CODO 90º CHAPA GALV. 250 mm DIÁM. (material)
Precio: 25.56
Medida la cantidad útil descargada

**IC17800** u CODO 90º CHAPA GALV. 300 mm DIÁM. (material)
Precio: 31.63
Medida la cantidad útil descargada

**IC17900** u CODO 90º CHAPA GALV. 350 mm DIÁM. (material)
Precio: 36.89
Medida la cantidad útil descargada

**IC18000** u CODO 90º CHAPA GALV. 400 mm DIÁM. (material)
Precio: 49.17
Medida la cantidad útil descargada

**IC18100** u CODO 90º CHAPA GALV. 500 mm DIÁM. (material)
Precio: 62.55
Medida la cantidad útil descargada

**IC18200** u CODO 90º CHAPA GALV. 750 mm DIÁM. (material)
Precio: 111.16
Medida la cantidad útil descargada

**IC18300** u COMPENSADOR-CONTROLADOR TEMP. CON AJUSTE ACCIÓN INTEGRAL (material)
Precio: 369.14
Medida la cantidad útil descargada

**IC18400** u COMPUERTA REGUL. ACC. MANUAL PARA DIFUSOR CIRC. 150 mm DIÁM. (material)
Precio: 4.42
Medida la cantidad útil descargada

**IC18500** u COMPUERTA REGUL. ACC. MANUAL PARA DIFUSOR CIRC. 200 mm DIÁM. (material)
Precio: 4.9
Medida la cantidad útil descargada

**IC18600** u COMPUERTA REGUL. ACC. MANUAL PARA DIFUSOR CIRC. 250 mm DIÁM. (material)
Precio: 5.43
Medida la cantidad útil descargada

**IC18700** u COMPUERTA REGUL. ACC. MANUAL PARA DIFUSOR CIRC. 300 mm DIÁM. (material)
Precio: 7.17
Medida la cantidad útil descargada

**IC18800** u COMPUERTA REGUL. ACC. MANUAL PARA DIFUSOR CUAD. 150x150 mm (material)
Precio: 4.46
Medida la cantidad útil descargada

**IC18900** u COMPUERTA REGUL. ACC. MANUAL PARA DIFUSOR CUAD. 225x225 mm (material)
Precio: 5.18
Medida la cantidad útil descargada

**IC19000** u COMPUERTA REGUL. ACC. MANUAL PARA DIFUSOR CUAD.300x300 mm (material)
Precio: 5.64
Medida la cantidad útil descargada

**IC19100** u COMPUERTA REGUL. ACC. MANUAL PARA DIFUSOR CUAD.425x425 mm (material)
Precio: 6.22
Medida la cantidad útil descargada

**IC19200** u COMPUERTA REGULACIÓN AL. ALETAS PLANAS 300x300 mm (material)
Precio: 103.73
Medida la cantidad útil descargada

**IC19300** u COMPUERTA REGULACIÓN AL. ALETAS PLANAS 400x300 mm (material)
Precio: 118.4
Medida la cantidad útil descargada

**IC19400** u COMPUERTA REGULACIÓN AL. ALETAS PLANAS 500x300 mm (material)
Precio: 126.8
Medida la cantidad útil descargada

**IC19500** u COMPUERTA REGULACIÓN AL. ALETAS PLANAS 500x400 mm (material)
Precio: 155.6
Medida la cantidad útil descargada

**IC19600** u COMPUERTA REGULACIÓN AL. ALETAS PLANAS 800x500 mm (material)
Precio: 234.82
Medida la cantidad útil descargada

**IC19700** u COMPUERTA REGULACIÓN GALV. ALETAS PLANAS 400x300 mm (material)
Precio: 95.15
Medida la cantidad útil descargada

**IC19800** u COMPUERTA REGULACIÓN GALV. ALETAS PLANAS 500x300 mm (material)
Precio: 103.15
Medida la cantidad útil descargada

**IC19900** u COMPUERTA REGULACIÓN GALV. ALETAS PLANAS 500x400 mm (material)
Precio: 124.6
Medida la cantidad útil descargada

**IC20000** u COMPUERTA REGULACIÓN GALV. ALETAS PLANAS 800x400 mm (material)
Precio: 144.68
Medida la cantidad útil descargada

**IC20100** u COMPUERTA REGULACIÓN GALV. ALETAS PLANAS 800x500 mm (material)
Precio: 164.03
Medida la cantidad útil descargada

**IC20200** u COMPUERTA REGULACIÓN GALV. ALETAS PLANAS 1000x500 mm (material)
Precio: 171.02
Medida la cantidad útil descargada

**IC20300** u COMPUERTA REGULACION, ACC. MANUAL PARA REJILLA 250x150 mm (material)
Precio: 19.07
Medida la cantidad útil descargada

**IC20400** u COMPUERTA REGULACION, ACC. MANUAL PARA REJILLA 250x200 mm (material)
Precio: 21.64
Medida la cantidad útil descargada

**IC20500** u COMPUERTA REGULACION, ACC. MANUAL PARA REJILLA 300x200 mm (material)
Precio: 23.82
Medida la cantidad útil descargada

**IC20600** u COMPUERTA REGULACION, ACC. MANUAL PARA REJILLA 350x200 mm (material)
Precio: 24.7
Medida la cantidad útil descargada

**IC20700** u COMPUERTA REGULACION, ACC. MANUAL PARA REJILLA 400x200 mm (material)
Precio: 29.72
Medida la cantidad útil descargada

**IC20800** u COMPUERTA REGULACION, ACC. MANUAL PARA REJILLA 400x250 mm (material)
Precio: 32.61
Medida la cantidad útil descargada

**IC20900** u COMPUERTA REGULACION, ACC. MANUAL PARA REJILLA 500x250 mm (material)
Precio: 40.06
Medida la cantidad útil descargada

**IC21000** u COMPUERTA REGULACION, ACC. MANUAL PARA REJILLA 700x300 mm (material)
Precio: 92.5
Medida la cantidad útil descargada

**IC21100** u COMPUERTA SOBREPRESIÓN DE ALUM. ANOD. 300x200 mm (material)
Precio: 38.45
Medida la cantidad útil descargada

**IC21200** u COMPUERTA SOBREPRESIÓN DE ALUM. ANOD. 300x300 mm (material)
Precio: 46.6
Medida la cantidad útil descargada

**IC21300** u COMPUERTA SOBREPRESIÓN DE ALUM. ANOD. 300x500 mm (material)
Precio: 62.9
Medida la cantidad útil descargada

**IC21400** u COMPUERTA SOBREPRESIÓN DE ALUM. ANOD. 500x200 mm (material)
Precio: 48.97
Medida la cantidad útil descargada

**IC21500** u COMPUERTA SOBREPRESIÓN DE ALUM. ANOD. 500x300 mm (material)
Precio: 60.94
Medida la cantidad útil descargada

**IC21600** u COMPUERTA SOBREPRESIÓN DE ALUM. ANOD. 500x500 mm (material)
Precio: 79.69
Medida la cantidad útil descargada

**IC21700** u COMPUERTA SOBREPRESIÓN DE ALUM. ANOD. 500x750 mm (material)
Precio: 100.79
Medida la cantidad útil descargada

**IC21800** u COMPUERTA SOBREPRESIÓN DE ALUM. ANOD. 700x300 mm (material)
Precio: 71.27
Medida la cantidad útil descargada

**IC21900** u COMPUERTA SOBREPRESIÓN DE ALUM. ANOD. 700x500 mm (material)
Precio: 96.8
Medida la cantidad útil descargada

**IC22000** u COMPUERTA SOBREPRESIÓN DE ALUM. ANOD. 1000x500 mm (material)
Precio: 123.36
Medida la cantidad útil descargada

**IC22100** u CONDENS. BOMBA CAL. PART. H. 9000-10000 frg-kcal/h AIRE-AIRE (material)
Precio: 4711.9
Medida la cantidad útil descargada

**IC22200** u CONDENS. BOMBA CAL. PART. H. 11500-13000 frg-kcal/h AIRE-AIRE (material)
Precio: 5340.94
Medida la cantidad útil descargada

**IC22300** u CONDENS. BOMBA CAL. PART. H. 13800-15000 frg-kcal/h AIRE-AIRE (material)
Precio: 5993.72
Medida la cantidad útil descargada

**IC22400** u CONDENS. BOMBA CAL. PART. V. 17500-19500 frg-kcal/h AIRE-AIRE (material)
Precio: 7370.48
Medida la cantidad útil descargada

**IC22500** u CONDENS. BOMBA CAL. PART. V. 22000-25000 frg-kcal/h AIRE-AIRE (material)
Precio: 7999.54
Medida la cantidad útil descargada

**IC22600** u CONDENS. BOMBA CAL. PART. V. 28000-32000 frg-kcal/h AIRE-AIRE (material)
Precio: 9673.04
Medida la cantidad útil descargada

**IC22700** u CONDENS. BOMBA CAL. PART. V. 35000-38000 frg-kcal/h AIRE-AIRE (material)
Precio: 11631.38
Medida la cantidad útil descargada

**IC22800** u CONDENS. BOMBA CAL. PART. V. 43000-47000 frg-kcal/h AIRE-AIRE (material)
Precio: 15061.45
Medida la cantidad útil descargada

**IC22900** u CONDENS. BOMBA CAL. PART. V. 57000-65000 frg-kcal/h AIRE-AIRE (material)
Precio: 17399.59
Medida la cantidad útil descargada

**IC23000** u CONDENS. BOMBA CAL. PART. V. 67000-75000 frg-kcal/h AIRE-AIRE (material)
Precio: 19797.07
Medida la cantidad útil descargada

**IC23100** u CONDENSADORA ACOND. AIRE, PARTIDO HOR. 9000 frg/h ENF. AIRE (material)
Precio: 3915.06
Medida la cantidad útil descargada

**IC23200** u CONDENSADORA ACOND. AIRE, PARTIDO HOR. 11000 frg/h ENF. AIRE (material)
Precio: 5133.19
Medida la cantidad útil descargada

**IC23300** u CONDENSADORA ACOND. AIRE, PARTIDO HOR. 14500 frg/h ENF. AIRE (material)
Precio: 5092.05
Medida la cantidad útil descargada

**IC23400** u CONDENSADORA ACOND. AIRE, PARTIDO HOR. 18700 frg/h ENF. AIRE (material)
Precio: 6642.94
Medida la cantidad útil descargada

**IC23500** u CONDENSADORA ACOND. AIRE, PARTIDO VERT. 18000 frg/h ENF. AIRE (material)
Precio: 6498
Medida la cantidad útil descargada

**IC23600** u CONDENSADORA ACOND. AIRE, PARTIDO VERT. 22000 frg/h ENF. AIRE (material)
Precio: 7005.3
Medida la cantidad útil descargada

**IC23700** u CONDENSADORA ACOND. AIRE, PARTIDO VERT. 29000 frg/h ENF. AIRE (material)
Precio: 8176.86
Medida la cantidad útil descargada

**IC23800** u CONDENSADORA ACOND. AIRE, PARTIDO VERT. 35000 frg/h ENF. AIRE (material)
Precio: 9952.32
Medida la cantidad útil descargada

**IC23900** u CONDENSADORA ACOND. AIRE, PARTIDO VERT. 43000 frg/h ENF. AIRE (material)
Precio: 12597.41
Medida la cantidad útil descargada

**IC24000** u CONDENSADORA ACOND. AIRE, PARTIDO VERT. 56000 frg/h ENF. AIRE (material)
Precio: 13310.02
Medida la cantidad útil descargada

**IC24100** u CONDENSADORA ACOND. AIRE, PARTIDO VERT. 66000 frg/h ENF. AIRE (material)
Precio: 15713.56
Medida la cantidad útil descargada

**IC24200** m CONDUCTO DE VENTILACIÓN DOBLE DE FIBROCEMENTO (material)
Precio: 13.09
Medida la longitud útil descargada

**IC24300** m CONDUCTO DE VENTILACIÓN DOBLE DE CERÁMICA (material)
Precio: 4.04
Medida la longitud útil descargada

**IC24400** m CONDUCTO DE VENTILACIÓN DOBLE DE HORMIGÓN (material)
Precio: 6.44
Medida la longitud útil descargada

**IC24500** m CONDUCTO DE VENTILACIÓN INDIVIDUAL DE FIBROCEMENTO (material)
Precio: 7.49
Medida la longitud útil descargada

**IC24600** m CONDUCTO DE VENTILACIÓN SENCILLO DE FIBROCEMENTO (material)
Precio: 7.45
Medida la longitud útil descargada

**IC24700** m CONDUCTO DE VENTILACIÓN SENCILLO DE CERÁMICA (material)
Precio: 2.47
Medida la longitud útil descargada

**IC24800** m CONDUCTO DE VENTILACIÓN SENCILLO DE HORMIGÓN (material)
Precio: 4.15
Medida la longitud útil descargada

**IC24900** m CONDUCTO EVACUACIÓN DE HUMOS DE ACERO (material)
Precio: 21.15
Medida la longitud útil descargada

**IC25000** m CONDUCTO HELICOIDAL CHAPA GALV. 100 mm DIÁM. (material)
Precio: 11.52
Medida la longitud útil descargada

**IC25100** m CONDUCTO HELICOIDAL CHAPA GALV. 125 mm DIÁM. (material)
Precio: 14.12
Medida la longitud útil descargada

**IC25200** m CONDUCTO HELICOIDAL CHAPA GALV. 150 mm DIÁM. (material)
Precio: 16.42
Medida la longitud útil descargada

**IC25300** m CONDUCTO HELICOIDAL CHAPA GALV. 175 mm DIÁM. (material)
Precio: 18.08
Medida la longitud útil descargada

**IC25400** m CONDUCTO HELICOIDAL CHAPA GALV. 200 mm DIÁM. (material)
Precio: 19.74
Medida la longitud útil descargada

**IC25500** m CONDUCTO HELICOIDAL CHAPA GALV. 250 mm DIÁM. (material)
Precio: 24.82
Medida la longitud útil descargada

**IC25600** m CONDUCTO HELICOIDAL CHAPA GALV. 300 mm DIÁM. (material)
Precio: 28.45
Medida la longitud útil descargada

**IC25700** m CONDUCTO HELICOIDAL CHAPA GALV. 350 mm DIÁM. (material)
Precio: 35.96
Medida la longitud útil descargada

**IC25800** m CONDUCTO HELICOIDAL CHAPA GALV. 400 mm DIÁM. (material)
Precio: 43.66
Medida la longitud útil descargada

**IC25900** m CONDUCTO HELICOIDAL CHAPA GALV. 500 mm DIÁM. (material)
Precio: 44.81
Medida la longitud útil descargada

**IC26000** m CONDUCTO HELICOIDAL CHAPA GALV. 750 mm DIÁM. (material)
Precio: 89.19
Medida la longitud útil descargada

**IC26100** m2 CONDUCTO RECTANGULAR DE CHAPA GALV. 0,60 mm DE ESPESOR (material)
Precio: 20.31
Medida la superficie interior útil descargada

**IC26200** m2 CONDUCTO RECTANGULAR DE CHAPA GALV. 0,80 mm DE ESPESOR (material)
Precio: 22.19
Medida la superficie interior útil descargada

**IC26300** m2 CONDUCTO RECTANGULAR DE CHAPA GALV. 1 mm DE ESPESOR (material)
Precio: 27.6
Medida la superficie interior útil descargada

**IC26400** m2 CONDUCTO RECTANGULAR DE CHAPA GALV. 1,20 mm DE ESPESOR (material)
Precio: 29.33
Medida la superficie interior útil descargada

**IC26500** u CONTROL REMOTO, TERMOST. 3 VEL. VENT. VENTILOCONVECTOR (material)
Precio: 92.06
Medida la cantidad útil descargada

**IC26600** u CONTROLADOR PROPORCIONAL DE TEMPERATURA (material)
Precio: 162.29
Medida la cantidad útil descargada

**IC26700** u CUADRO CONTROL REMOTO CON TERMOSTATO, VENTILOCONVECTOR (material)
Precio: 47.2
Medida la cantidad útil descargada

**IC26800** u CUADRO CONTROL REMOTO INVERT. Y TERMOSTATO VENTILOCONVECTOR (material)
Precio: 53.26
Medida la cantidad útil descargada

**IC26900** u DETECTOR AUTOMÁTICO (material)
Precio: 28.94
Medida la cantidad útil descargada

**IC27000** u DETECTOR MONÓXIDO CARBONO CON PILOTOS FUNCIONAM. Y ALARMA (material)
Precio: 98.54
Medida la cantidad útil descargada

**IC27100** u DETECTOR MONÓXIDO CARBONO, CON PILOTO FUNCIONAMIENTO (material)
Precio: 94.37
Medida la cantidad útil descargada

**IC27200** u DIFUSOR CIRCULAR ALUM. ANOD. NUCLEO REGUL. 150 mm DIÁM. CUELLO (material)
Precio: 36.25
Medida la cantidad útil descargada

**IC27300** u DIFUSOR CIRCULAR ALUM. ANOD. NUCLEO REGUL. 200 mm DIÁM. CUELLO (material)
Precio: 48.2
Medida la cantidad útil descargada

**IC27400** u DIFUSOR CIRCULAR ALUM. ANOD. NUCLEO REGUL. 250 mm DIÁM. CUELLO (material)
Precio: 62.26
Medida la cantidad útil descargada

**IC27500** u DIFUSOR CIRCULAR ALUM. ANOD. NUCLEO REGUL. 300 mm DIÁM. CUELLO (material)
Precio: 85.66
Medida la cantidad útil descargada

**IC27600** u DIFUSOR CIRCULAR ALUMINIO ANODIZADO 150 mm DIÁM. CUELLO (material)
Precio: 23.17
Medida la cantidad útil descargada

**IC27700** u DIFUSOR CIRCULAR ALUMINIO ANODIZADO 200 mm DIÁM. CUELLO (material)
Precio: 26.5
Medida la cantidad útil descargada

**IC27800** u DIFUSOR CIRCULAR ALUMINIO ANODIZADO 250 mm DIÁM. CUELLO (material)
Precio: 34.97
Medida la cantidad útil descargada

**IC27900** u DIFUSOR CIRCULAR ALUMINIO ANODIZADO 300 mm DIÁM. CUELLO (material)
Precio: 41.86
Medida la cantidad útil descargada

**IC28000** u DIFUSOR CUADRADO ALUM. ANOD. 150x150 mm DIMEN. CUELLO (material)
Precio: 32.46
Medida la cantidad útil descargada

**IC28100** u DIFUSOR CUADRADO ALUM. ANOD. 225x225 mm DIMEN. CUELLO (material)
Precio: 44.22
Medida la cantidad útil descargada

**IC28200** u DIFUSOR CUADRADO ALUM. ANOD. 300x300 mm DIMEN. CUELLO (material)
Precio: 56.54
Medida la cantidad útil descargada

**IC28300** u DIFUSOR CUADRADO ALUM. ANOD. 425x425 mm DIMEN. CUELLO (material)
Precio: 86.98
Medida la cantidad útil descargada

**IC28400** u DIFUSOR LINEAL ALUM. ANOD. 2 VÍAS Y 50 cm (material)
Precio: 35.26
Medida la cantidad útil descargada

**IC28500** u DIFUSOR LINEAL ALUM. ANOD. 2 VÍAS Y 100 cm (material)
Precio: 63.16
Medida la cantidad útil descargada

**IC28600** u DIFUSOR LINEAL ALUM. ANOD. 2 VÍAS Y 150 cm (material)
Precio: 82.3
Medida la cantidad útil descargada

**IC28700** u DIFUSOR LINEAL ALUM. ANOD. 3 VÍAS Y 50 cm (material)
Precio: 42.7
Medida la cantidad útil descargada

**IC28800** u DIFUSOR LINEAL ALUM. ANOD. 3 VÍAS Y 100 cm (material)
Precio: 88.77
Medida la cantidad útil descargada

**IC28900** u DIFUSOR LINEAL ALUM. ANOD. 3 VÍAS Y 150 cm (material)
Precio: 11.55
Medida la cantidad útil descargada

**IC29000** u E. VENT. CAB. T. CORREA ROD. 500 mm 5,5 CV 16000 m3/h 30 mm.c.a. (material)
Precio: 3430.91
Medida la cantidad útil descargada

**IC29100** u E. VENT. CAB. T. CORREA ROD. 500 mm 4 CV 17000 m3/h 20 mm.c.a. (material)
Precio: 3242.62
Medida la cantidad útil descargada

**IC29200** u E. VENT. CAB. T. CORREA ROD. 550 mm 4 CV 18000 m3/h 25 mm.c.a. (material)
Precio: 3622
Medida la cantidad útil descargada

**IC29300** u E. VENT. CAB. T. CORREA ROD. 550 mm 5,5 CV 18000 m3/h 30 mm.c.a. (material)
Precio: 3853.18
Medida la cantidad útil descargada

**IC29400** u E. VENT. CAB. T. CORREA ROD. 550 mm 7,5 CV 24000 m3/h 40 mm.c.a. (material)
Precio: 4080.18
Medida la cantidad útil descargada

**IC29500** u E. VENT. CAB. T. CORREA ROD. 620 mm 4 CV 24000 m3/h 15 mm.c.a. (material)
Precio: 3817.92
Medida la cantidad útil descargada

**IC29600** u E. VENT. CAB. T. CORREA ROD. 620 mm 5,5 CV 28000 m3/h 15 mm.c.a. (material)
Precio: 4009.71
Medida la cantidad útil descargada

**IC29700** u E. VENT. CAB. T. CORREA ROD. 620 mm 7,5 CV 28000 m3/h 20 mm.c.a. (material)
Precio: 4410.81
Medida la cantidad útil descargada

**IC29800** u E. VENT. CAB. T. CORREA ROD. 620 mm 10 CV 32000 m3/h 25 mm.c.a. (material)
Precio: 4759.39
Medida la cantidad útil descargada

**IC29900** u E. VENT. CAB. T. CORREA ROD. 750 mm 15 CV 40000 m3/h 40 mm.c.a. (material)
Precio: 5962.22
Medida la cantidad útil descargada

**IC30000** u ELEMENTO DE RADIADOR ALUMINIO 430x80 mm 110 kcal/h PINTADO (material)
Precio: 15.71
Medida la cantidad útil descargada

**IC30100** u ELEMENTO DE RADIADOR ALUMINIO 590x80 mm160 kcal/h PINTADO (material)
Precio: 17.93
Medida la cantidad útil descargada

**IC30200** u ELEMENTO DE RADIADOR ALUMINIO 690x80 mm170 kcal/h PINTADO (material)
Precio: 22.08
Medida la cantidad útil descargada

**IC30300** u ELEMENTO RADIADOR CH. ACERO 3 COL. 30 cm ALT. 55 kcal/h PINTADO (material)
Precio: 6.9
Medida la cantidad útil descargada

**IC30400** u ELEMENTO RADIADOR CH. ACERO 3 COL. 45 cm ALT. 75 kcal/h PINTADO (material)
Precio: 6.93
Medida la cantidad útil descargada

**IC30500** u ELEMENTO RADIADOR CH. ACERO 3 COL. 60 cm ALT. 95 kcal/h PINTADO (material)
Precio: 8.57
Medida la cantidad útil descargada

**IC30600** u ELEMENTO RADIADOR CH. ACERO 3 COL. 75 cm ALT.115 kcal/h PINTADO (material)
Precio: 9.53
Medida la cantidad útil descargada

**IC30700** u ELEMENTO RADIADOR CH. ACERO 3 COL. 100 cm ALT.140 kcal/h PINTADO (material)
Precio: 10.33
Medida la cantidad útil descargada

**IC30800** u ELEMENTO RADIADOR CH. ACERO 2 COL. 45 cm ALT. 50 kcal/h PINTADO (material)
Precio: 6.12
Medida la cantidad útil descargada

**IC30900** u ELEMENTO RADIADOR CH. ACERO 2 COL. 60 cm ALT. 65 kcal/h PINTADO (material)
Precio: 6.78
Medida la cantidad útil descargada

**IC31000** u ELEMENTO RADIADOR CH. ACERO 2 COL. 75 cm ALT. 85 kcal/h PINTADO (material)
Precio: 8.52
Medida la cantidad útil descargada

**IC31100** u ELEMENTO RADIADOR CH. ACERO 2 COL. 100 cm ALT.120 kcal/h PINTADO (material)
Precio: 10.33
Medida la cantidad útil descargada

**IC31200** u ELEMENTO RADIADOR H. FUNDIDO 2 COL. 45 cm ALT. 50 kcal/h PINTADO (material)
Precio: 13.96
Medida la cantidad útil descargada

**IC31300** u ELEMENTO RADIADOR H. FUNDIDO 2 COL. 60 cm ALT. 70 kcal/h PINTADO (material)
Precio: 16.05
Medida la cantidad útil descargada

**IC31400** u ELEMENTO RADIADOR H. FUNDIDO 2COL,70 cm ALT. 90 kcal/h PINTADO (material)
Precio: 17.53
Medida la cantidad útil descargada

**IC31500** u ELEMENTO RADIADOR H. FUNDIDO 4 COL. 30 cm ALT. 45 kcal/h PINTADO (material)
Precio: 12.79
Medida la cantidad útil descargada

**IC31600** u ELEMENTO RADIADOR H. FUNDIDO 4 COL. 45 cm ALT. 70 kcal/h PINTADO (material)
Precio: 16.88
Medida la cantidad útil descargada

**IC31700** u ELEMENTO RADIADOR H. FUNDIDO 4 COL. 60 cm ALT. 90 kcal/h PINTADO (material)
Precio: 18.99
Medida la cantidad útil descargada

**IC31800** u ELEMENTO RADIADOR H. FUNDIDO 4 COL. 70 cm ALT.120 kcal/h PINTADO (material)
Precio: 23.46
Medida la cantidad útil descargada

**IC31900** u ELEMENTO RADIADOR H. FUNDIDO 4 COL. 90 cm ALT.150 kcal/h PINTADO (material)
Precio: 25.38
Medida la cantidad útil descargada

**IC32000** u ENFRIAD. AGUA 71000 frg/h COND. AIRE V. AXIAL C. SEMIHERMETICO (material)
Precio: 45740.76
Medida la cantidad útil descargada

**IC32100** u ENFRIAD. AGUA 80000 frg/h COND. AIRE V. AXIAL C. SEMIHERMETICO (material)
Precio: 45740.76
Medida la cantidad útil descargada

**IC32200** u ENFRIAD. AGUA 96000 frg/h COND. AIRE V. AXIAL C. SEMIHERMETICO (material)
Precio: 49007.94
Medida la cantidad útil descargada

**IC32300** u ENFRIAD. AGUA 116000 frg/h COND. AIRE V. AXIAL C. SEMIHERMETICO (material)
Precio: 51549.09
Medida la cantidad útil descargada

**IC32400** u ENFRIAD. AGUA 142000 frg/h COND. AIRE V. AXIAL C. SEMIHERMETICO (material)
Precio: 57175.91
Medida la cantidad útil descargada

**IC32500** u ENFRIADORA AGUA 62000 frg/h COND. AGUA C. SEMIHERMETICO (material)
Precio: 26860.48
Medida la cantidad útil descargada

**IC32600** u ENFRIADORA AGUA 80000 frg/h COND. AGUA C. SEMIHERMETICO (material)
Precio: 39814.25
Medida la cantidad útil descargada

**IC32700** u ENFRIADORA AGUA 93000 frg/h COND. AGUA C. SEMIHERMETICO (material)
Precio: 41452.12
Medida la cantidad útil descargada

**IC32800** u ENFRIADORA AGUA 116000 frg/h COND. AGUA C. SEMIHERMETICO (material)
Precio: 43030.36
Medida la cantidad útil descargada

**IC32900** u ENFRIADORA AGUA 137000 frg/h COND. AGUA C. SEMIHERMETICO (material)
Precio: 47050.52
Medida la cantidad útil descargada

**IC33000** u ENFRIADORA AGUA 160000 frg/h COND. AGUA C. SEMIHERMETICO (material)
Precio: 57324.22
Medida la cantidad útil descargada

**IC33100** u ENFRIADORA AGUA 16500 frg/h COND. AGUA (material)
Precio: 14561.01
Medida la cantidad útil descargada

**IC33200** u ENFRIADORA AGUA 21000 frg/h COND. AGUA (material)
Precio: 15063.15
Medida la cantidad útil descargada

**IC33300** u ENFRIADORA AGUA 31000 frg/h COND. AGUA (material)
Precio: 16736.34
Medida la cantidad útil descargada

**IC33400** u ENFRIADORA AGUA 41000 frg/h COND. AGUA (material)
Precio: 68598.43
Medida la cantidad útil descargada

**IC33500** u ENFRIADORA AGUA 62500 frg/h COND. AGUA (material)
Precio: 39011.52
Medida la cantidad útil descargada

**IC33600** u ENFRIADORA AGUA 7000 frg/h COND. AIRE VENT. AXIAL (material)
Precio: 10810.67
Medida la cantidad útil descargada

**IC33700** u ENFRIADORA AGUA 9000 frg/h COND. AIRE VENT. AXIAL (material)
Precio: 10810.67
Medida la cantidad útil descargada

**IC33800** u ENFRIADORA AGUA 14000 frg/h COND. AIRE VENT. AXIAL (material)
Precio: 11601.71
Medida la cantidad útil descargada

**IC33900** u ENFRIADORA AGUA 16500 frg/h COND. AIRE VENT. AXIAL (material)
Precio: 12813.7
Medida la cantidad útil descargada

**IC34000** u ENFRIADORA AGUA 25000 frg/h COND. AIRE VENT. AXIAL (material)
Precio: 19146.93
Medida la cantidad útil descargada

**IC34100** u ENFRIADORA AGUA 32000 frg/h COND. AIRE VENT. AXIAL (material)
Precio: 22092.6
Medida la cantidad útil descargada

**IC34200** u ENFRIADORA AGUA 52000 frg/h COND. AIRE VENT. AXIAL (material)
Precio: 25038.3
Medida la cantidad útil descargada

**IC34300** u ENFRIADORA AGUA 10000 frg/h COND. AIRE VENT. CENTRÍFUGO (material)
Precio: 11930.02
Medida la cantidad útil descargada

**IC34400** u ENFRIADORA AGUA 14000 frg/h COND. AIRE VENT. CENTRÍFUGO (material)
Precio: 14507.47
Medida la cantidad útil descargada

**IC34500** u ENFRIADORA AGUA 20000 frg/h COND. AIRE VENT. CENTRÍFUGO (material)
Precio: 20619.77
Medida la cantidad útil descargada

**IC34600** u ENFRIADORA AGUA 28OOO frg/h COND. AIRE VENT. CENTRÍFUGO (material)
Precio: 22092.6
Medida la cantidad útil descargada

**IC34700** u ENFRIADORA AGUA 42000 frg/h COND. AIRE VENT. CENTRÍFUGO (material)
Precio: 29456.83
Medida la cantidad útil descargada

**IC34800** u EQUIPO SEGURIDAD ACUMULADOR COM VÁLV.SEG.RETEN.Y GRIFOS (material)
Precio: 17.97
Medida la cantidad útil descargada

**IC34900** u EQUIPO VENTIL. CABINA ROD. 240 mm 1/5 CV 1000 m3/h 10 mm.c.a. (material)
Precio: 529.35
Medida la cantidad útil descargada

**IC35000** u EQUIPO VENTIL. CABINA ROD. 240 mm 3/4 CV 3000 m3/h 15 mm.c.a. (material)
Precio: 912.69
Medida la cantidad útil descargada

**IC35100** u EQUIPO VENTIL. CABINA ROD. 320 mm 1,5 CV 5500 m3/h 25 mm.c.a. (material)
Precio: 1244.56
Medida la cantidad útil descargada

**IC35200** u EQUIPO VENTIL. CABINA ROD. 320 mm 2 CV 6000 m3/h 30 mm.c.a. (material)
Precio: 1310.9
Medida la cantidad útil descargada

**IC35300** u EQUIPO VENTIL. CABINA ROD. 320 mm 3 CV 7000 m3/h 25 mm.c.a. (material)
Precio: 1451.62
Medida la cantidad útil descargada

**IC35400** u EQUIPO VENTIL. CABINA ROD. 380 mm 3 CV 10000 m3/h 25 mm.c.a. (material)
Precio: 1593.03
Medida la cantidad útil descargada

**IC35500** u EQUIPO VENTIL. CABINA ROD. 450 mm 2 CV 10000 m3/h 25 mm.c.a. (material)
Precio: 1821.29
Medida la cantidad útil descargada

**IC35600** u EQUIPO VENTIL. CABINA ROD. 450 mm 3 CV 14000 m3/h 15 mm.c.a. (material)
Precio: 1948.13
Medida la cantidad útil descargada

**IC35700** u EQUIPO VENTIL. CABINA ROD. 450 mm 4 CV 12000 m3/h 35 mm.c.a. (material)
Precio: 2058.32
Medida la cantidad útil descargada

**IC35800** u EQUIPO VENTIL. CABINA ROD. 450 mm 5,5 CV 17000 m3/h 20 mm.c.a. (material)
Precio: 2235.19
Medida la cantidad útil descargada

**IC35900** u EVAPOR. ACOND. AIRE. EXP. DIRECTA HOR. 6500 frg/h SIN MUEBLE (material)
Precio: 19367.12
Medida la cantidad útil descargada

**IC36000** u EVAPOR. ACOND. AIRE. EXP. DIRECTA HOR. 9000 frg/h SIN MUEBLE (material)
Precio: 2288.83
Medida la cantidad útil descargada

**IC36100** u EVAPOR. ACOND. AIRE. EXP. DIRECTA HOR. 11000 frg/h SIN MUEBLE (material)
Precio: 3169.19
Medida la cantidad útil descargada

**IC36200** u EVAPOR. ACOND. AIRE. EXP. DIRECTA HOR. 6500 frg/h CON MUEBLE (material)
Precio: 2490.05
Medida la cantidad útil descargada

**IC36300** u EVAPOR. ACOND. AIRE. EXP. DIRECTA HOR. 11000 frg/h CON MUEBLE (material)
Precio: 2791.87
Medida la cantidad útil descargada

**IC36400** u EVAPOR. ACOND. AIRE. EXP. DIRECTA HOR. 13000 frg/h CON MUEBLE (material)
Precio: 3672.23
Medida la cantidad útil descargada

**IC36500** u EVAPOR. ACOND. AIRE. EXP. DIRECTA VERT. 9000 frg/h CON MUEBLE (material)
Precio: 2716.43
Medida la cantidad útil descargada

**IC36600** u EVAPOR. ACOND. AIRE. EXP. DIRECTA VERT. 13000 frg/h CON MUEBLE (material)
Precio: 3118.85
Medida la cantidad útil descargada

**IC36700** u EVAPOR. ACOND. AIRE. EXP. DIRECTA VERT. 21000 frg/h CON MUEBLE (material)
Precio: 6313.19
Medida la cantidad útil descargada

**IC36800** u EVAPOR. BOMBA CAL. EXP. DIREC. H. 7000-7800FRG- kcal/h S/MUEBLE (material)
Precio: 2347.6
Medida la cantidad útil descargada

**IC36900** u EVAPOR. BOMBA CAL. EXP. DIREC. H. 11500-13000FRG- kcal/h S/MUEBL (material)
Precio: 3299.79
Medida la cantidad útil descargada

**IC37000** u EVAPOR. BOMBA CAL. EXP. DIREC. H. 11500-13000FRG- kcal/h C/MUEBL (material)
Precio: 3631.25
Medida la cantidad útil descargada

**IC37100** u EVAPOR. BOMBA CAL. EXP. DIREC. H. 13500-14700FRG- kcal/h C/MUEBL (material)
Precio: 3531.26
Medida la cantidad útil descargada

**IC37200** u EVAPOR. BOMBA CAL. EXP. DIREC. V. 7000- 7800FRG- kcal/h C/MUEBLE (material)
Precio: 2949.26
Medida la cantidad útil descargada

**IC37300** u EVAPOR. BOMBA CAL. EXP. DIREC. V. 9000-10000FRG- kcal/h C/MUEBLE (material)
Precio: 3070.28
Medida la cantidad útil descargada

**IC37400** u EVAPOR. BOMBA CAL. EXP. DIREC. V.13000-14700FRG- kcal/h C/MUEBLE (material)
Precio: 3439.7
Medida la cantidad útil descargada

**IC37500** u EVAPOR. BOMBA CAL. EXP. DIREC. V.18000-19600FRG- kcal/h C/MUEBLE (material)
Precio: 6961.57
Medida la cantidad útil descargada

**IC37600** u EVAPOR. BOMBA CAL. PART. H. 5000-13000 frg-kcal/h AIRE-AIRE (material)
Precio: 3917.59
Medida la cantidad útil descargada

**IC37700** u EVAPOR. BOMBA CAL. PART. H. 9000-10000 frg-kcal/h AIRE-AIRE (material)
Precio: 3485.33
Medida la cantidad útil descargada

**IC37800** u EVAPOR. BOMBA CAL. PART. H. 13800-15000 frg-kcal/h AIRE-AIRE (material)
Precio: 4521.96
Medida la cantidad útil descargada

**IC37900** u EVAPOR. BOMBA CAL. PART. V. 17500-19500 frg-kcal/h AIRE-AIRE (material)
Precio: 6889.58
Medida la cantidad útil descargada

**IC38000** u EVAPOR. BOMBA CAL. PART. V. 22000-25000FRG- kcal/h AIRE-AIRE (material)
Precio: 9072.37
Medida la cantidad útil descargada

**IC38100** u EVAPOR. BOMBA CAL. PART. V. 28000-32000 frg-kcal/h AIRE-AIRE (material)
Precio: 9717.96
Medida la cantidad útil descargada

**IC38200** u EVAPOR. BOMBA CAL. PART. V. 35000-38000 frg-kcal/h AIRE-AIRE (material)
Precio: 12229.24
Medida la cantidad útil descargada

**IC38300** u EVAPOR. BOMBA CAL. PART. V. 43000-47000 frg-kcal/h AIRE-AIRE (material)
Precio: 14623.85
Medida la cantidad útil descargada

**IC38400** u EVAPOR. BOMBA CAL. PART. V. 57000-65000 frg-kcal/h AIRE-AIRE (material)
Precio: 15906.64
Medida la cantidad útil descargada

**IC38500** u EVAPOR. BOMBA CAL. PART. V. 67000-75000 frg-kcal/h AIRE-AIRE (material)
Precio: 16638.35
Medida la cantidad útil descargada

**IC38600** u EVAPORADORA ACOND. AIRE, PARTIDO HOR. 9000 frg/h (material)
Precio: 2876.6
Medida la cantidad útil descargada

**IC38700** u EVAPORADORA ACOND. AIRE, PARTIDO HOR. 11000 frg/h (material)
Precio: 4191.5
Medida la cantidad útil descargada

**IC38800** u EVAPORADORA ACOND. AIRE, PARTIDO HOR. 14500 fgr/H (material)
Precio: 3793.2
Medida la cantidad útil descargada

**IC38900** u EVAPORADORA ACOND. AIRE, PARTIDO HOR. 18700 FRG/H (material)
Precio: 4984.9
Medida la cantidad útil descargada

**IC39000** u EVAPORADORA ACOND. AIRE, PARTIDO VERT. 18000 frg/h (material)
Precio: 5541.38
Medida la cantidad útil descargada

**IC39100** u EVAPORADORA ACOND. AIRE, PARTIDO VERT. 22000 frg/h (material)
Precio: 5970.25
Medida la cantidad útil descargada

**IC39200** u EVAPORADORA ACOND. AIRE, PARTIDO VERT. 29000 frg/h (material)
Precio: 7018.52
Medida la cantidad útil descargada

**IC39300** u EVAPORADORA ACOND. AIRE, PARTIDO VERT. 35000 frg/h (material)
Precio: 7766.17
Medida la cantidad útil descargada

**IC39400** u EVAPORADORA ACOND. AIRE, PARTIDO VERT. 43000 frg/h (material)
Precio: 9955.06
Medida la cantidad útil descargada

**IC39500** u EVAPORADORA ACOND. AIRE, PARTIDO VERT. 56000 frg/h (material)
Precio: 11500.99
Medida la cantidad útil descargada

**IC39600** u EVAPORADORA ACOND. AIRE, PARTIDO VERT. 66000 frg/h (material)
Precio: 11838.66
Medida la cantidad útil descargada

**IC39700** u EXTRACTOR AIRE T/CUBIERTA, CENTRIF. 18 CV 800 m3/h 5 mm.c.a. (material)
Precio: 768.77
Medida la cantidad útil descargada

**IC39800** u EXTRACTOR AIRE T/CUBIERTA, CENTRIF. 12 CV 300 m3/h 18 mm.c.a. (material)
Precio: 1031.96
Medida la cantidad útil descargada

**IC39900** u EXTRACTOR AIRE T/CUBIERTA, CENTRIF. 1 CV 7000 m3/h 12 mm.c.a. (material)
Precio: 1909.86
Medida la cantidad útil descargada

**IC40000** u EXTRACTOR AIRE T/CUBIERTA, CENTRIF. 1 CV 7000 m3/h 12 mm.c.a. (material)
Precio: 2405.22
Medida la cantidad útil descargada

**IC40100** u FILTRO DE CESTILLA (material)
Precio: 236.01
Medida la cantidad útil descargada

**IC40200** u FILTRO MALLA MET. 350x350 mm E. VENTILACIÓN CABINA (material)
Precio: 35.45
Medida la cantidad útil descargada

**IC40300** u FILTRO MALLA MET. 400x450 mm E. VENTILACIÓN CABINA (material)
Precio: 46.54
Medida la cantidad útil descargada

**IC40400** u FILTRO MALLA MET. 500x500 mm E. VENTILACIÓN CABINA (material)
Precio: 53.95
Medida la cantidad útil descargada

**IC40500** u FILTRO MALLA MET. 500x600 mm E. VENTILACIÓN CABINA (material)
Precio: 59.18
Medida la cantidad útil descargada

**IC40600** u FILTRO MALLA MET. 700x700 mm E. VENTILACIÓN CABINA (material)
Precio: 73.09
Medida la cantidad útil descargada

**IC40700** u FILTRO MALLA MET, 800x800 mm E. VENTILACIÓN CABINA (material)
Precio: 75.62
Medida la cantidad útil descargada

**IC40800** kg GAS FRIGORÍFICO (material)
Precio: 9.33
Medido el peso real útil descargado

**IC40900** u GRIFO BOCA ROSCADA DIÁM. 3/4 (15/20 mm) (material)
Precio: 5.42
Medida la cantidad útil descargada

**IC41000** u HUMIDOSTATO 20-80% HR. DIFERENCIAL 4% CON INVERSOR (material)
Precio: 100.32
Medida la cantidad útil descargada

**IC41100** u INTERRUPTOR AUTOMÁTICO CAUDAL AGUA, REGULABLE (material)
Precio: 105.11
Medida la cantidad útil descargada

**IC41200** u INTERRUPTOR AUTOMÁTICO CAUDAL AIRE, REGULABLE (material)
Precio: 69.14
Medida la cantidad útil descargada

**IC41300** u LLAVE REGULACIÓN RADIADOR, 2 VÍAS,3/8" (material)
Precio: 4.49
Medida la cantidad útil descargada

**IC41400** u LLAVE REGULACIÓN RADIADOR, 2 VÍAS,1/2" (material)
Precio: 5.07
Medida la cantidad útil descargada

**IC41500** u LLAVE REGULACIÓN RADIADOR, 2 VÍAS,3/8", TERMOSTÁTICA (material)
Precio: 14.04
Medida la cantidad útil descargada

**IC41600** u LLAVE REGULACIÓN RADIADOR, 2 VÍAS,1/2", TERMOSTÁTICA (material)
Precio: 14.63
Medida la cantidad útil descargada

**IC41700** u LLAVE REGULACIÓN RADIADOR, 2 VÍAS,3/4", TERMOSTÁTICA (material)
Precio: 17.93
Medida la cantidad útil descargada

**IC41800** u LLAVE REGULACIÓN RADIADOR, 4 VÍAS, INST. MONOTUBO (material)
Precio: 10.43
Medida la cantidad útil descargada

**IC41900** u LLAVE REGULACIÓN RADIADOR, 4 VÍAS, INST. MONOTUBO, TERMOSTATO (material)
Precio: 19.9
Medida la cantidad útil descargada

**IC42000** m LONA ANTIVIBRATORIA (material)
Precio: 16.44
Medida la cantidad útil descargada

**IC42100** m CINTA TEXTIL DE 63mm DE ANCHURA ALUMINIZADA (material)
Precio: 0.28
Medida la cantidad útil descargada

**IC42200** u MANOMETRO DE ESPERA 0-6 kg/cm2 ROSCAR (material)
Precio: 17.48
Medida la cantidad útil descargada

**IC42300** u MARCO DE CHAPA GALV. O MADERA PARA REJILLA DE 250x150 mm (material)
Precio: 3.73
Medida la cantidad útil descargada

**IC42400** u MARCO DE CHAPA GALV. O MADERA PARA REJILLA DE 250x200 mm (material)
Precio: 3.91
Medida la cantidad útil descargada

**IC42500** u MARCO DE CHAPA GALV. O MADERA PARA REJILLA DE 350x200 mm (material)
Precio: 4.29
Medida la cantidad útil descargada

**IC42600** u MARCO DE CHAPA GALV. O MADERA PARA REJILLA DE 400x200 mm (material)
Precio: 4.52
Medida la cantidad útil descargada

**IC42700** u MARCO DE CHAPA GALV. O MADERA PARA REJILLA DE 400x250 mm (material)
Precio: 4.69
Medida la cantidad útil descargada

**IC42800** u MARCO DE CHAPA GALV. O MADERA PARA REJILLA DE 500x250 mm (material)
Precio: 5.26
Medida la cantidad útil descargada

**IC42900** u MOTOCONDEN. BOMBA CAL. AXIAL 9000-10000 fgr-kcal/h ENF. AIRE (material)
Precio: 4137.54
Medida la cantidad útil descargada

**IC43000** u MOTOCONDEN. BOMBA CAL. AXIAL 11000-12500 fgr-kcal/h ENF. AIRE (material)
Precio: 5019.54
Medida la cantidad útil descargada

**IC43100** u MOTOCONDEN. BOMBA CAL. AXIAL 13000-14700 fgr-kcal/h ENF. AIRE (material)
Precio: 5212.32
Medida la cantidad útil descargada

**IC43200** u MOTOCONDEN. BOMBA CAL. AXIAL 18000-19600 fgr-kcal/h ENF. AIRE (material)
Precio: 590.17
Medida la cantidad útil descargada

**IC43300** u MOTOCONDENS. ACOND. AIRE 10000 frg/h ENF. AGUA (material)
Precio: 3862.89
Medida la cantidad útil descargada

**IC43400** u MOTOCONDENS. ACOND. AIRE 22500 frg/h ENF. AGUA (material)
Precio: 6708.42
Medida la cantidad útil descargada

**IC43500** u MOTOCONDENS. ACOND. AIRE 30000 frg/h ENF. AGUA (material)
Precio: 7714.71
Medida la cantidad útil descargada

**IC43600** u MOTOCONDENS. ACOND. AIRE AXIAL 9000 frg/h ENF. AIRE (material)
Precio: 3337.27
Medida la cantidad útil descargada

**IC43700** u MOTOCONDENS. ACOND. AIRE AXIAL 11000 frg/h ENF. AIRE (material)
Precio: 4554.7
Medida la cantidad útil descargada

**IC43800** u MOTOCONDENS. ACOND. AIRE AXIAL 18000 frg/h ENF. AIRE (material)
Precio: 5499.83
Medida la cantidad útil descargada

**IC43900** u MOTOCONDENS. ACOND. AIRE AXIAL 22000 frg/h ENF. AIRE (material)
Precio: 9744.82
Medida la cantidad útil descargada

**IC44000** u MOTOCONDENS. ACOND. AIRE AXIAL 44000 frg/h ENF. AIRE (material)
Precio: 16114.76
Medida la cantidad útil descargada

**IC44100** u MOTOCONDENS. ACOND. AIRE HOR. 6500 frg/h ENF. AIRE (material)
Precio: 3133.72
Medida la cantidad útil descargada

**IC44200** u MOTOCONDENS. ACOND. AIRE HOR. 9000 frg/h ENF. AIRE (material)
Precio: 3906.81
Medida la cantidad útil descargada

**IC44300** u MOTOCONDENS. ACOND. AIRE HOR. 18700 frg/h ENF. AIRE (material)
Precio: 7206.19
Medida la cantidad útil descargada

**IC44400** u MOTOCONDENS. ACOND. AIRE HOR. 21000 frg/h ENF. AIRE (material)
Precio: 7896.42
Medida la cantidad útil descargada

**IC44500** u MOTOCONDENS. ACOND. AIRE VERT. 9000 frg/h ENF. AIRE (material)
Precio: 4280.54
Medida la cantidad útil descargada

**IC44600** u MOTOCONDENS. ACOND. AIRE VERT. 12000 frg/h ENF. AIRE (material)
Precio: 5150.91
Medida la cantidad útil descargada

**IC44700** u MOTOCONDENS. ACOND. AIRE VERT. 14000 frg/h ENF. AIRE (material)
Precio: 5493.35
Medida la cantidad útil descargada

**IC44800** u MOTOCONDENS. BOMBA CAL. H. 7000-7800 frg-kcal/h ENF. AIRE (material)
Precio: 4648.22
Medida la cantidad útil descargada

**IC44900** u MOTOCONDENS. BOMBA CAL. H. 11500-13000 frg-kcal/h ENF. AIRE (material)
Precio: 6316.09
Medida la cantidad útil descargada

**IC45000** u MOTOCONDENS. BOMBA CAL. V. 7000-7800 frg-kcal/h ENF. AIRE (material)
Precio: 4213.14
Medida la cantidad útil descargada

**IC45100** u MOTOCONDENS. BOMBA CAL. V. 11500-13000 frg-kcal/h ENF. AIRE (material)
Precio: 5592.37
Medida la cantidad útil descargada

**IC45200** u PERSIANA TOMA AIRE EXT. AL. CON MALLA METÁLICA 500x250 mm (material)
Precio: 81.13
Medida la cantidad útil descargada

**IC45300** u PERSIANA TOMA AIRE EXT. AL. CON MALLA METÁLICA 500x500 mm (material)
Precio: 130.13
Medida la cantidad útil descargada

**IC45400** u PERSIANA TOMA AIRE EXT. AL. CON MALLA METÁLICA 500x750 mm (material)
Precio: 158.17
Medida la cantidad útil descargada

**IC45500** u PERSIANA TOMA AIRE EXT. AL. CON MALLA METÁLICA 500x1000 mm (material)
Precio: 219.21
Medida la cantidad útil descargada

**IC45600** u PERSIANA TOMA AIRE EXT. AL. CON MALLA METÁLICA 500x1500 mm (material)
Precio: 302.59
Medida la cantidad útil descargada

**IC45700** u PERSIANA TOMA AIRE EXT. AL. CON MALLA METÁLICA 700x350 mm (material)
Precio: 106.23
Medida la cantidad útil descargada

**IC45800** u PERSIANA TOMA AIRE EXT. AL. CON MALLA METÁLICA 700x500 mm (material)
Precio: 158.32
Medida la cantidad útil descargada

**IC45900** u PERSIANA TOMA AIRE EXT. AL. CON MALLA METÁLICA 1000x300 mm (material)
Precio: 120.05
Medida la cantidad útil descargada

**IC46000** u PERSIANA TOMA AIRE EXT. AL. CON MALLA METÁLICA 1000x500 mm (material)
Precio: 193.07
Medida la cantidad útil descargada

**IC46100** u PERSIANA TOMA AIRE EXT. AL. CON MALLA METÁLICA 1500x500 mm (material)
Precio: 268.94
Medida la cantidad útil descargada

**IC46200** u PERSIANA TOMA AIRE EXT. AL. CON MALLA METÁLICA 1500x750 mm (material)
Precio: 323.73
Medida la cantidad útil descargada

**IC46300** u PERSIANA TOMA AIRE EXT. GALV. CON MALLA METÁLICA 300x300 mm (material)
Precio: 52.98
Medida la cantidad útil descargada

**IC46400** u PERSIANA TOMA AIRE EXT. GALV. CON MALLA METÁLICA 300x500 mm (material)
Precio: 76.47
Medida la cantidad útil descargada

**IC46500** u PERSIANA TOMA AIRE EXT. GALV. CON MALLA METÁLICA 400x300 mm (material)
Precio: 59.62
Medida la cantidad útil descargada

**IC46600** u PERSIANA TOMA AIRE EXT. GALV. CON MALLA METÁLICA 500x300 mm (material)
Precio: 68.55
Medida la cantidad útil descargada

**IC46700** u PERSIANA TOMA AIRE EXT. GALV. CON MALLA METÁLICA 500x500 mm (material)
Precio: 97.93
Medida la cantidad útil descargada

**IC46800** u PERSIANA TOMA AIRE EXT. GALV. CON MALLA METÁLICA500x1000 mm (material)
Precio: 130.91
Medida la cantidad útil descargada

**IC46900** u PERSIANA TOMA AIRE EXT. GALV. CON MALLA METÁLICA 700x350 mm (material)
Precio: 95.12
Medida la cantidad útil descargada

**IC47000** u PERSIANA TOMA AIRE EXT. GALV. CON MALLA METÁLICA1000x500 mm (material)
Precio: 115.84
Medida la cantidad útil descargada

**IC47100** u PERSIANA TOMA AIRE EXT. GALV. CON MALLA METÁLICA1200x400 mm (material)
Precio: 111.89
Medida la cantidad útil descargada

**IC47200** u PERSIANA TOMA AIRE EXT. GALV. CON MALLA METÁLICA1200x600 mm (material)
Precio: 137.03
Medida la cantidad útil descargada

**IC47300** u PERSIANA TOMA AIRE EXT. GALV. CON MALLA METÁLICA1500x500 mm (material)
Precio: 137.79
Medida la cantidad útil descargada

**IC47400** u PIEZA DE ACOPLE A COND. O EVAP., DE CHAPA GALVANIZADA (material)
Precio: 51.43
Medida la cantidad útil descargada

**IC47500** u PIEZA DE ACOPLE A DIFUSOR, DE CHAPA GALVANIZADA (material)
Precio: 18.35
Medida la cantidad útil descargada

**IC47600** u PIEZA DE ACOPLE VENT. O EXTRAC. DE CHAPA GALVANIZADA (material)
Precio: 31.63
Medida la cantidad útil descargada

**IC47700** u PILOTO SEÑALIZACIÓN DE ACCIÓN REMOTA 2 W (material)
Precio: 15.29
Medida la cantidad útil descargada

**IC47800** u PLACA DE ACERO INOX. 50x20 cm, 6 mm ESP. PARA INTERCAMB. (material)
Precio: 27.07
Medida la cantidad útil descargada

**IC47900** u PLACA DE ACERO INOX. 75x35 cm, 6 mm ESP. PARA INTERCAMB. (material)
Precio: 58.79
Medida la cantidad útil descargada

**IC48000** u PLENUM ASPIRACIÓN PARA VENTILOCONVECTOR APARTAM. 1400 m3/h (material)
Precio: 78.6
Medida la cantidad útil descargada

**IC48100** u PLENUM ASPIRACIÓN PARA VENTILOCONVECTOR APARTAM. 1900 m3/h (material)
Precio: 77.12
Medida la cantidad útil descargada

**IC48200** u PLENUM ASPIRACIÓN PARA VENTILOCONVECTOR APARTAM. 2600 m3/h (material)
Precio: 83.42
Medida la cantidad útil descargada

**IC48300** u PLENUM ASPIRACIÓN PARA VENTILOCONVECTOR APARTAM. 3100 m3/h (material)
Precio: 86.43
Medida la cantidad útil descargada

**IC48400** u PLENUM ASPIRACIÓN PARA VENTILOCONVECTOR APARTAM. 3900 m3/h (material)
Precio: 92.63
Medida la cantidad útil descargada

**IC48500** u PLENUM ASPIRACIÓN 80x30 cm (material)
Precio: 95.82
Medida la cantidad útil descargada

**IC48600** u PLENUM ASPIRACIÓN 90x35 cm (material)
Precio: 119.19
Medida la cantidad útil descargada

**IC48700** u PLENUM IMPULSIÓN DIRECTA 65x60 cm (material)
Precio: 186.41
Medida la cantidad útil descargada

**IC48800** u PLENUM IMPULSIÓN DIRECTA 70x50 cm (material)
Precio: 137.79
Medida la cantidad útil descargada

**IC48900** u PLENUM IMPULSIÓN DIRECTA 80x30 cm (material)
Precio: 126.78
Medida la cantidad útil descargada

**IC49000** u PLENUM IMPULSIÓN DIRECTA 90x35 cm (material)
Precio: 143.91
Medida la cantidad útil descargada

**IC49100** u PLENUM IMPULSIÓN DIRECTA110x60 cm (material)
Precio: 185.06
Medida la cantidad útil descargada

**IC49200** u PLENUM PARA DIFUSOR LINEAL 2 VÍAS Y 50 cm (material)
Precio: 27.09
Medida la cantidad útil descargada

**IC49300** u PLENUM PARA DIFUSOR LINEAL 2 VÍAS Y 100 cm (material)
Precio: 36.24
Medida la cantidad útil descargada

**IC49400** u PLENUM PARA DIFUSOR LINEAL 2 VÍAS Y 150 cm (material)
Precio: 58.42
Medida la cantidad útil descargada

**IC49500** u PLENUM PARA DIFUSOR LINEAL 3 VÍAS Y 50 cm (material)
Precio: 35.55
Medida la cantidad útil descargada

**IC49600** u PLENUM PARA DIFUSOR LINEAL 3 VÍAS Y 100 cm (material)
Precio: 41.07
Medida la cantidad útil descargada

**IC49700** u PLENUM PARA DIFUSOR LINEAL 3 VÍAS Y 150 cm (material)
Precio: 60.96
Medida la cantidad útil descargada

**IC49800** u PUENTE MONTAJE DE AC. PARA DIFUSOR HASTA 200 mm DIM. CUELLO (material)
Precio: 4.91
Medida la cantidad útil descargada

**IC49900** u PUENTE MONTAJE DE AC. PARA DIFUSOR 225-250 mm DIM. CUELLO (material)
Precio: 5.15
Medida la cantidad útil descargada

**IC50000** u PUENTE MONTAJE DE AC. PARA DIFUSOR 300-425 mm DIM. CUELLO (material)
Precio: 5.22
Medida la cantidad útil descargada

**IC50100** u PUESTO DE ALARMA OPTICA-ACÚSTICA 115 dB (material)
Precio: 99.04
Medida la cantidad útil descargada

**IC50200** u PURGADOR AUTOMÁTICO AIRE, 10 bares CON VÁLVULA CIERRE (material)
Precio: 11.12
Medida la cantidad útil descargada

**IC50300** u PURGADOR AUTOMÁTICO AIRE (material)
Precio: 4.08
Medida la cantidad útil descargada

**IC50400** u PURGADOR MANUAL (material)
Precio: 0.68
Medida la cantidad útil descargada

**IC50500** u QUEMADOR GAS 18000-40000 kcal/h CON R=0,75, 4-0 mm.c.a. (material)
Precio: 4479.35
Medida la cantidad útil descargada

**IC50600** u QUEMADOR GAS 30000-80000 kcal/h CON R=0,80, 10-0 mm.c.a. (material)
Precio: 5348.8
Medida la cantidad útil descargada

**IC50700** u QUEMADOR GAS 70000-180000 kcal/h CON R=0,83, 30-0 mm.c.a. (material)
Precio: 6164.03
Medida la cantidad útil descargada

**IC50800** u QUEMADOR GAS 110000-300000 kcal/h CON R=0,83, 70-0 mm.c.a. (material)
Precio: 6870.67
Medida la cantidad útil descargada

**IC50900** u QUEMADOR GAS 160000-400000 kcal/h CON R=0,83, 80-0 mm.c.a. (material)
Precio: 7742.5
Medida la cantidad útil descargada

**IC51000** u QUEMADOR GAS 280000-570000 kcal/h CON R=0,85, 80-0 mm.c.a. (material)
Precio: 8718.38
Medida la cantidad útil descargada

**IC51100** u QUEMADOR GASÓLEO 12000-23000 kcal/h CON R=0,75, 7-0 mm.c.a. (material)
Precio: 1650.34
Medida la cantidad útil descargada

**IC51200** u QUEMADOR GASÓLEO 17500-40000 kcal/h CON R=0,75, 8-0 mm.c.a. (material)
Precio: 1739.19
Medida la cantidad útil descargada

**IC51300** u QUEMADOR GASÓLEO 36500-81500 kcal/h CON R=0,80, 8-0 mm.c.a. (material)
Precio: 1808.76
Medida la cantidad útil descargada

**IC51400** u QUEMADOR GASÓLEO 67500-170000 kcal/h CON R=0,83, 30-0 mm.c.a. (material)
Precio: 3122.94
Medida la cantidad útil descargada

**IC51500** u QUEMADOR GASÓLEO 127000-254000 kcal/h CON R=0,83, 45-0 mm.c.a. (material)
Precio: 3219.43
Medida la cantidad útil descargada

**IC51600** u QUEMADOR GASÓLEO 135000-387000 kcal/h CON R=0,83, 65-0 mm.c.a. (material)
Precio: 5179.49
Medida la cantidad útil descargada

**IC51700** u QUEMADOR GASÓLEO 254000-568000 kcal/h CON R=0,83, 75-0 mm.c.a. (material)
Precio: 5386.69
Medida la cantidad útil descargada

**IC51800** u QUEMADOR GASÓLEO 390000-867000 kcal/h CON R=0,85, 110-0 mm.c.a. (material)
Precio: 6512.46
Medida la cantidad útil descargada

**IC51900** m2 RADIADOR DE PANEL DE CHAPA ACERO SIMPLE (material)
Precio: 69.73
Medida la superficie interior útil descargada

**IC52000** m2 RADIADOR DE PANEL DE CHAPA DOBLE C/CONVECTOR (material)
Precio: 202.48
Medida la superficie interior útil descargada

**IC52100** m2 RADIADOR DE PANEL DE CHAPA SIMPLE C/CONVECTOR (material)
Precio: 105.39
Medida la superficie interior útil descargada

**IC52200** u REDUCCIÓN DE CHAPA GALV. 125 mm DIÁM. MAYOR (material)
Precio: 7.88
Medida la cantidad útil descargada

**IC52300** u REDUCCIÓN DE CHAPA GALV. 150 mm DIÁM. MAYOR (material)
Precio: 9.82
Medida la cantidad útil descargada

**IC52400** u REDUCCIÓN DE CHAPA GALV. 200 mm DIÁM. MAYOR (material)
Precio: 12.61
Medida la cantidad útil descargada

**IC52500** u REDUCCIÓN DE CHAPA GALV. 250 mm DIÁM. MAYOR (material)
Precio: 16.89
Medida la cantidad útil descargada

**IC52600** u REDUCCIÓN DE CHAPA GALV. 300 mm DIÁM. MAYOR (material)
Precio: 20.15
Medida la cantidad útil descargada

**IC52700** u REDUCCIÓN DE CHAPA GALV. 400 mm DIÁM. MAYOR (material)
Precio: 30.5
Medida la cantidad útil descargada

**IC52800** u REDUCCIÓN DE CHAPA GALV. 500 mm DIÁM. MAYOR (material)
Precio: 35.76
Medida la cantidad útil descargada

**IC52900** u REJILLA ALUMINIO ANOD. PARA PLENUM IMPULSIÓN 65x60 cm (material)
Precio: 100.85
Medida la cantidad útil descargada

**IC53000** u REJILLA ALUMINIO ANOD. PARA PLENUM IMPULSIÓN 70x50 cm (material)
Precio: 63.14
Medida la cantidad útil descargada

**IC53100** u REJILLA ALUMINIO ANOD. PARA PLENUM IMPULSIÓN 110x60 cm (material)
Precio: 128.39
Medida la cantidad útil descargada

**IC53200** u REJILLA DE RETÍCULA 1/2" PASO AL. ANODIZADO 250x150 mm (material)
Precio: 20.01
Medida la cantidad útil descargada

**IC53300** u REJILLA DE RETÍCULA 1/2" PASO AL. ANODIZADO 250x200 mm (material)
Precio: 21.63
Medida la cantidad útil descargada

**IC53400** u REJILLA DE RETÍCULA 1/2" PASO AL. ANODIZADO 350x200 mm (material)
Precio: 26.86
Medida la cantidad útil descargada

**IC53500** u REJILLA DE RETÍCULA 1/2" PASO AL. ANODIZADO 400x200 mm (material)
Precio: 29.46
Medida la cantidad útil descargada

**IC53600** u REJILLA DE RETÍCULA 1/2" PASO AL. ANODIZADO 400x250 mm (material)
Precio: 34.4
Medida la cantidad útil descargada

**IC53700** u REJILLA DE RETÍCULA 1/2" PASO AL. ANODIZADO 500x250 mm (material)
Precio: 41.55
Medida la cantidad útil descargada

**IC53800** u REJILLA DE VENTILACIÓN DE ALUMINIO (material)
Precio: 4.42
Medida la cantidad útil descargada

**IC53900** u REJILLA DOBLE DEFLEXIÓN LAMAS ORIENT. AL. ANOD. 250x150 mm (material)
Precio: 28.99
Medida la cantidad útil descargada

**IC54000** u REJILLA DOBLE DEFLEXIÓN LAMAS ORIENT. AL. ANOD. 250x200 mm (material)
Precio: 31.6
Medida la cantidad útil descargada

**IC54100** u REJILLA DOBLE DEFLEXIÓN LAMAS ORIENT. AL. ANOD. 350x200 mm (material)
Precio: 35.18
Medida la cantidad útil descargada

**IC54200** u REJILLA DOBLE DEFLEXIÓN LAMAS ORIENT. AL. ANOD. 400x200 mm (material)
Precio: 42.11
Medida la cantidad útil descargada

**IC54300** u REJILLA DOBLE DEFLEXIÓN LAMAS ORIENT. AL. ANOD. 400x250 mm (material)
Precio: 46.43
Medida la cantidad útil descargada

**IC54400** u REJILLA DOBLE DEFLEXIÓN LAMAS ORIENT. AL. ANOD. 500x250 mm (material)
Precio: 53.98
Medida la cantidad útil descargada

**IC54500** u REJILLA DOBLE DEFLEXIÓN LAMAS ORIENT. CHAPA GALV. 250x150mm (material)
Precio: 17.72
Medida la cantidad útil descargada

**IC54600** u REJILLA DOBLE DEFLEXIÓN LAMAS ORIENT. CHAPA GALV. 300x200mm (material)
Precio: 21.31
Medida la cantidad útil descargada

**IC54700** u REJILLA DOBLE DEFLEXIÓN LAMAS ORIENT. CHAPA GALV. 400x200mm (material)
Precio: 25.15
Medida la cantidad útil descargada

**IC54800** u REJILLA DOBLE DEFLEXIÓN LAMAS ORIENT. CHAPA GALV. 500x250mm (material)
Precio: 33.1
Medida la cantidad útil descargada

**IC54900** u REJILLA DOBLE DEFLEXIÓN LAMAS ORIENT. CHAPA GALV. 700x300mm (material)
Precio: 54.35
Medida la cantidad útil descargada

**IC55000** u REJILLA LAMAS FIJAS A 45º AL. ANODIZADO 250x150 mm (material)
Precio: 7.96
Medida la cantidad útil descargada

**IC55100** u REJILLA LAMAS FIJAS A 45º AL. ANODIZADO 250x200 mm (material)
Precio: 15.96
Medida la cantidad útil descargada

**IC55200** u REJILLA LAMAS FIJAS A 45º AL. ANODIZADO 350x200 mm (material)
Precio: 17.91
Medida la cantidad útil descargada

**IC55300** u REJILLA LAMAS FIJAS A 45º AL. ANODIZADO 400x200 mm (material)
Precio: 20.11
Medida la cantidad útil descargada

**IC55400** u REJILLA LAMAS FIJAS A 45º AL. ANODIZADO 400x250 mm (material)
Precio: 21.75
Medida la cantidad útil descargada

**IC55500** u REJILLA LAMAS FIJAS A 45º AL. ANODIZADO 500x250 mm (material)
Precio: 25.4
Medida la cantidad útil descargada

**IC55600** u REJILLA LAMAS FIJAS CHAPA GALV. 250x150 mm (material)
Precio: 8.57
Medida la cantidad útil descargada

**IC55700** u REJILLA LAMAS FIJAS CHAPA GALV. 300x200 mm (material)
Precio: 10.46
Medida la cantidad útil descargada

**IC55800** u REJILLA LAMAS FIJAS CHAPA GALV. 400x200 mm (material)
Precio: 15.11
Medida la cantidad útil descargada

**IC55900** u REJILLA LAMAS FIJAS CHAPA GALV. 500x250 mm (material)
Precio: 18.99
Medida la cantidad útil descargada

**IC56000** u REJILLA LAMAS FIJAS CHAPA GALV. 700x300 mm (material)
Precio: 32.61
Medida la cantidad útil descargada

**IC56100** u REJILLA LAMAS FIJAS EN V, DOBLE BASTID. AL. ANOD.250x150 mm (material)
Precio: 24.48
Medida la cantidad útil descargada

**IC56200** u REJILLA LAMAS FIJAS EN V, DOBLE BASTID. AL. ANOD.250x200 mm (material)
Precio: 27.54
Medida la cantidad útil descargada

**IC56300** u REJILLA LAMAS FIJAS EN V, DOBLE BASTID. AL. ANOD.350x200 mm (material)
Precio: 29.78
Medida la cantidad útil descargada

**IC56400** u REJILLA LAMAS FIJAS EN V, DOBLE BASTID. AL. ANOD.400x200 mm (material)
Precio: 32.72
Medida la cantidad útil descargada

**IC56500** u REJILLA LAMAS FIJAS EN V, DOBLE BASTID. AL. ANOD.400x250 mm (material)
Precio: 39.98
Medida la cantidad útil descargada

**IC56600** u REJILLA LAMAS FIJAS EN V, DOBLE BASTID. AL. ANOD.500x250 mm (material)
Precio: 46.6
Medida la cantidad útil descargada

**IC56700** u REJILLA LAMAS HOR. ORIENT. UNA A UNA AL. ANOD. 250x150 mm (material)
Precio: 19.6
Medida la cantidad útil descargada

**IC56800** u REJILLA LAMAS HOR. ORIENT. UNA A UNA AL. ANOD. 250x200 mm (material)
Precio: 23.09
Medida la cantidad útil descargada

**IC56900** u REJILLA LAMAS HOR. ORIENT. UNA A UNA AL. ANOD. 350x200 mm (material)
Precio: 25.46
Medida la cantidad útil descargada

**IC57000** u REJILLA LAMAS HOR. ORIENT. UNA A UNA AL. ANOD. 400x200 mm (material)
Precio: 27.88
Medida la cantidad útil descargada

**IC57100** u REJILLA LAMAS HOR. ORIENT. UNA A UNA AL. ANOD. 400x250 mm (material)
Precio: 30.62
Medida la cantidad útil descargada

**IC57200** u REJILLA LAMAS HOR. ORIENT. UNA A UNA AL. ANOD. 500x250 mm (material)
Precio: 36.5
Medida la cantidad útil descargada

**IC57300** u REJILLA LAMAS ORIENTABLES UNA A UNA CHAPA GALV. 250x150mm (material)
Precio: 33.15
Medida la cantidad útil descargada

**IC57400** u REJILLA LAMAS ORIENTABLES UNA A UNA CHAPA GALV. 300x200mm (material)
Precio: 10.67
Medida la cantidad útil descargada

**IC57500** u REJILLA LAMAS ORIENTABLES UNA A UNA CHAPA GALV. 400x200mm (material)
Precio: 11.95
Medida la cantidad útil descargada

**IC57600** u REJILLA LAMAS ORIENTABLES UNA A UNA CHAPA GALV. 500x250mm (material)
Precio: 15.16
Medida la cantidad útil descargada

**IC57700** u REJILLA LAMAS ORIENTABLES UNA A UNA CHAPA GALV. 700x300mm (material)
Precio: 26.69
Medida la cantidad útil descargada

**IC57800** u REJILLA LAMAS VERT. ORIENT. UNA A UNA AL. ANOD. 250x150 mm (material)
Precio: 20.13
Medida la cantidad útil descargada

**IC57900** u REJILLA LAMAS VERT. ORIENT. UNA A UNA AL. ANOD. 250x150 mm (material)
Precio: 22.47
Medida la cantidad útil descargada

**IC58000** u REJILLA LAMAS VERT. ORIENT. UNA A UNA AL. ANOD. 350x200 mm (material)
Precio: 26.48
Medida la cantidad útil descargada

**IC58100** u REJILLA LAMAS VERT. ORIENT. UNA A UNA AL. ANOD. 400x200 mm (material)
Precio: 28.71
Medida la cantidad útil descargada

**IC58200** u REJILLA LAMAS VERT. ORIENT. UNA A UNA AL. ANOD. 400x250 mm (material)
Precio: 31.47
Medida la cantidad útil descargada

**IC58300** u REJILLA LAMAS VERT. ORIENT. UNA A UNA AL. ANOD. 500x250 mm (material)
Precio: 36.54
Medida la cantidad útil descargada

**IC58400** u REMATE DE CHIMENEA DE FIBROCEMENTO (material)
Precio: 9.18
Medida la cantidad útil descargada

**IC58500** u SEC. BATERIA 25000- 20000 frg-kcal/h CTRAL. TRATAMIENTO.AIRE (material)
Precio: 417.2
Medida la cantidad útil descargada

**IC58600** u SEC BATERÍA 70000-50000 frg-kcal/h CTRAL. TRATAMIENTO AIRE (material)
Precio: 1110.97
Medida la cantidad útil descargada

**IC58700** u SEC BATERÍA 90000-70000 frg-kcal/h CTRAL. TRATAMIENTO AIRE (material)
Precio: 1396.44
Medida la cantidad útil descargada

**IC58800** u SEC BATERÍA 150000-120000 frg-kcal/h CTRAL. TRATAMIENTO AIRE (material)
Precio: 3294.32
Medida la cantidad útil descargada

**IC58900** u SEC. FILTROS, FIBRA, 0,55 m2 SUPERF. CTRAL. TRATAMIENTO AIRE (material)
Precio: 83.31
Medida la cantidad útil descargada

**IC59000** u SEC. FILTROS, FIBRA, 0,85 m2 SUPERF. CTRAL. TRATAMIENTO AIRE (material)
Precio: 113.33
Medida la cantidad útil descargada

**IC59100** u SEC. FILTROS, FIBRA, 1,50 m2 SUPERF. CTRAL. TRATAMIENTO AIRE (material)
Precio: 181.37
Medida la cantidad útil descargada

**IC59200** u SEC. FILTROS, FIBRA, 2,80 m2 .SUPERF.CTRAL.TRATAMIENTO AIRE (material)
Precio: 249.97
Medida la cantidad útil descargada

**IC59300** u SEC. MEZCLAS AIRE EXT-RETOR, CENTRAL TRATAMIENTO 4500 m3/h (material)
Precio: 416.61
Medida la cantidad útil descargada

**IC59400** u SEC. MEZCLAS AIRE EXT-RETOR, CENTRAL TRATAMIENTO 7000 m3/h (material)
Precio: 602.15
Medida la cantidad útil descargada

**IC59500** u SEC. MEZCLAS AIRE EXT-RETOR, CENTRAL TRATAMIENTO 12000 m3/h (material)
Precio: 1026.53
Medida la cantidad útil descargada

**IC59600** u SEC. MEZCLAS AIRE EXT-RETOR, CENTRAL TRATAMIENTO 22000 m3/h (material)
Precio: 2453.76
Medida la cantidad útil descargada

**IC59700** u SEC. VENT. IMPULS. 4500 m3/h 30 mm.c.a. CTRAL. TRATAMIENTO AIRE (material)
Precio: 869.25
Medida la cantidad útil descargada

**IC59800** u SEC. VENT. IMPULS. 7000 m3/h 60 mm.c.a. CTRAL. TRATAMIENTO AIRE (material)
Precio: 1458.17
Medida la cantidad útil descargada

**IC59900** u SEC. VENT. IMPULS. 12000 m3/h 30 mm.c.a. CTRAL. TRATAMIENTO AIRE (material)
Precio: 1504.44
Medida la cantidad útil descargada

**IC60000** u SEC. VENT. IMPULS. 22000 m3/h 60 mm.c.a. CTRAL. TRATAMIENTO AIRE (material)
Precio: 3479.56
Medida la cantidad útil descargada

**IC60100** u SEC. VENT. RETORNO 4500 m3/h 20 mm.c.a. CTRAL. TRATAMIENTO AIRE (material)
Precio: 678.93
Medida la cantidad útil descargada

**IC60200** u SEC. VENT. RETORNO 7000 m3/h 30 mm.c.a. CTRAL. TRATAMIENTO AIRE (material)
Precio: 1091.13
Medida la cantidad útil descargada

**IC60300** u SEC. VENT. RETORNO 12000 m3/h 15 mm.c.a. CTRAL. TRATAMIENTO AIRE (material)
Precio: 1203.51
Medida la cantidad útil descargada

**IC60400** u SEC. VENT. RETORNO 22000 m3/h 30 mm.c.a. CTRAL. TRATAMIENTO AIRE (material)
Precio: 3163.22
Medida la cantidad útil descargada

**IC60500** u SEPARADOR CENTRÍFUGO DE AIRE 50mm (2 ) DIÁM. (material)
Precio: 88.66
Medida la cantidad útil descargada

**IC60600** u SILENCIADOR 2 MÓDULOS, DIMENSIONES 500x1200x675 mm (material)
Precio: 495.09
Medida la cantidad útil descargada

**IC60700** u SILENCIADOR 2 MÓDULOS, DIMENSIONES 500x1200x900 mm (material)
Precio: 635.32
Medida la cantidad útil descargada

**IC60800** u SILENCIADOR 3 MÓDULOS, DIMENSIONES 750x1200x900 mm (material)
Precio: 824.56
Medida la cantidad útil descargada

**IC60900** u SILENCIADOR 4 MÓDULOS, DIMENSIONES 1000x1200x1050 mm (material)
Precio: 1035.21
Medida la cantidad útil descargada

**IC61000** u SILENCIADOR 4 MÓDULOS, DIMENSIONES 1000x1200x825 mm (material)
Precio: 949.52
Medida la cantidad útil descargada

**IC61100** u SONDA ACTIVA AMBIENTE, SELEC. TEMP. Y BANDA PROPORCIONAL (material)
Precio: 54.14
Medida la cantidad útil descargada

**IC61200** u SONDA DE INMERSIÓN (material)
Precio: 49.94
Medida la cantidad útil descargada

**IC61300** u SONDA DE TEMPERATURA AMBIENTE, REGULABLE (material)
Precio: 66.2
Medida la cantidad útil descargada

**IC61400** u SONDA DE TEMPERATURA DE CONDUCTO AIRE (material)
Precio: 67.99
Medida la cantidad útil descargada

**IC61500** u SONDA EXTERIOR (material)
Precio: 59.33
Medida la cantidad útil descargada

**IC61600** u SOPORTE PARA TUBERÍA DE HIERRO FUNDIDO (material)
Precio: 0.39
Medida la cantidad útil descargada

**IC61700** u TE SIMPLE 45º CHAPA GALV. 100 mm DIÁM. (material)
Precio: 9.02
Medida la cantidad útil descargada

**IC61800** u TE SIMPLE 45º CHAPA GALV. 125 mm DIÁM. (material)
Precio: 12.54
Medida la cantidad útil descargada

**IC61900** u TE SIMPLE 45º CHAPA GALV. 150 mm DIÁM. (material)
Precio: 13.89
Medida la cantidad útil descargada

**IC62000** u TE SIMPLE 45º CHAPA GALV. 175 mm DIÁM. (material)
Precio: 18.14
Medida la cantidad útil descargada

**IC62100** u TE SIMPLE 45º CHAPA GALV. 200 mm DIÁM. (material)
Precio: 19.24
Medida la cantidad útil descargada

**IC62200** u TE SIMPLE 45º CHAPA GALV. 250 mm DIÁM. (material)
Precio: 26.81
Medida la cantidad útil descargada

**IC62300** u TE SIMPLE 45º CHAPA GALV. 300 mm DIÁM. (material)
Precio: 38.64
Medida la cantidad útil descargada

**IC62400** u TE SIMPLE 45º CHAPA GALV. 400 mm DIÁM. (material)
Precio: 52.04
Medida la cantidad útil descargada

**IC62500** u TE SIMPLE 45º CHAPA GALV. 500 mm DIÁM. (material)
Precio: 74.44
Medida la cantidad útil descargada

**IC62600** u TE SIMPLE 45º CHAPA GALV. 750 mm DIÁM. (material)
Precio: 165.03
Medida la cantidad útil descargada

**IC62700** u TE SIMPLE 90º CHAPA GALV. 150 mm DIÁM. (material)
Precio: 10.96
Medida la cantidad útil descargada

**IC62800** u TE SIMPLE 90º CHAPA GALV. 200 mm DIÁM. (material)
Precio: 14.69
Medida la cantidad útil descargada

**IC62900** u TE SIMPLE 90º CHAPA GALV. 250 mm DIÁM. (material)
Precio: 20.65
Medida la cantidad útil descargada

**IC63000** u TE SIMPLE 90º CHAPA GALV. 300 mm DIÁM. (material)
Precio: 28.81
Medida la cantidad útil descargada

**IC63100** u TE SIMPLE 90º CHAPA GALV. 400 mm DIÁM. (material)
Precio: 38.78
Medida la cantidad útil descargada

**IC63200** u TE SIMPLE 90º CHAPA GALV. 500 mm DIÁM. (material)
Precio: 53.77
Medida la cantidad útil descargada

**IC63300** u TE SIMPLE 90º CHAPA GALV. 750 mm DIÁM. (material)
Precio: 124.44
Medida la cantidad útil descargada

**IC63400** u TERMOHIDROMETRO 120G Y 40 mm.c.a., VAINA CON VÁLV. CIERRE (material)
Precio: 102.28
Medida la cantidad útil descargada

**IC63500** u TERMOMETRO ESPERA 120º CON ABRAZADERA (material)
Precio: 76.2
Medida la cantidad útil descargada

**IC63600** u TERMOSTATO INMERSIÓN 100º CON VARILLA (material)
Precio: 84.86
Medida la cantidad útil descargada

**IC63700** u TERMOSTATO AUTOMÁTICO 1 ETAPA (material)
Precio: 50.66
Medida la cantidad útil descargada

**IC63800** u TERMOSTATO AUTOMÁTICO 1 ETAPA FRIO, CALOR, VENT. (material)
Precio: 63.87
Medida la cantidad útil descargada

**IC63900** u TERMOSTATO AUTOMÁTICO 2 ETAPAS (material)
Precio: 72.38
Medida la cantidad útil descargada

**IC64000** u TERMOSTATO AUTOMÁTICO 2 ETAPAS FRIO, CALOR, VENT. (material)
Precio: 74.87
Medida la cantidad útil descargada

**IC64100** u TERMOSTATO CONTACTO 100º CON ABRAZADERA (material)
Precio: 78.06
Medida la cantidad útil descargada

**IC64200** u TORRE ENFRIAMIENTO V. AXIAL, 6,50 m3/h T. AGUA 35-30º BH 26º (material)
Precio: 2951.79
Medida la cantidad útil descargada

**IC64300** u TORRE ENFRIAMIENTO V. AXIAL, 15 m3/h T. AGUA 35-30º BH 26º (material)
Precio: 3306
Medida la cantidad útil descargada

**IC64400** u TORRE ENFRIAMIENTO V. AXIAL, 20 m3/h T. AGUA 35-30º BH 26º (material)
Precio: 3683.82
Medida la cantidad útil descargada

**IC64500** u TORRE ENFRIAMIENTO V. AXIAL, 30 m3/h T. AGUA 35-30º BH 26º (material)
Precio: 4817.3
Medida la cantidad útil descargada

**IC64600** u TORRE ENFRIAMIENTO V. AXIAL, 37 m3/h T. AGUA 35-30º BH 26º (material)
Precio: 6682.82
Medida la cantidad útil descargada

**IC64700** u TORRE ENFRIAMIENTO V. AXIAL, 45 m3/h T. AGUA 35-30º BH 26º (material)
Precio: 8383.05
Medida la cantidad útil descargada

**IC64800** u TORRE ENFRIAMIENTO V. AXIAL, 60 m3/h T. AGUA 35-30º BH 26º (material)
Precio: 9563.8
Medida la cantidad útil descargada

**IC64900** u TORRE ENFRIAMTO. CTO. CERRADO 10 m3/h T. AGUA 35-30º BH 26º (material)
Precio: 8966.87
Medida la cantidad útil descargada

**IC65000** u TORRE ENFRIAMTO. CTO. CERRADO 20 m3/h T. AGUA 35-30º BH 26º (material)
Precio: 13980.14
Medida la cantidad útil descargada

**IC65100** u TORRE ENFRIAMTO. CTO. CERRADO 24 m3/h T. AGUA 35-30º BH 26º (material)
Precio: 14189.57
Medida la cantidad útil descargada

**IC65200** u TORRE ENFRIAMTO. CTO. CERRADO 40 m3/h T. AGUA 35-30º BH 26º (material)
Precio: 20613.94
Medida la cantidad útil descargada

**IC65300** u TORRE ENFRIAMTO. CTO. CERRADO 64 m3/h T. AGUA 35-30G BH 26G (material)
Precio: 29932.39
Medida la cantidad útil descargada

**IC65400** u TORRE ENFRIAMTO. V. CENTRIFUG. 25 m3/h T. AGUA 35-30º BH 26º (material)
Precio: 4097.08
Medida la cantidad útil descargada

**IC65500** u TORRE ENFRIAMTO. V. CENTRIFUG. 29 m3/h T. AGUA 35-30º BH 26º (material)
Precio: 4616.57
Medida la cantidad útil descargada

**IC65600** u TORRE ENFRIAMTO. V. CENTRIFUG. 50 m3/h T. AGUA 35-30º BH 26º (material)
Precio: 6706.44
Medida la cantidad útil descargada

**IC65700** u TORRE ENFRIAMTO. V. CENTRIFUG. 77 m3/h T. AGUA 35-30º BH 26º (material)
Precio: 9244.97
Medida la cantidad útil descargada

**IC65800** u TORRE ENFRIAMTO. V. CENTRIFUG.100 m3/h T. AGUA 35-30º BH 26º (material)
Precio: 13011.48
Medida la cantidad útil descargada

**IC65900** u TORRE ENFRIAMTO. V. CENTRIFUG.150 m3/h T. AGUA 35-30º BH 26º (material)
Precio: 18891.42
Medida la cantidad útil descargada

**IC66000** u TRAMO REGISTRO CHIMENEA D. PARED AC. INOX. HASTA 200 mm DIÁM. (material)
Precio: 32.11
Medida la cantidad útil descargada

**IC66100** u TRAMO REGISTRO CHIMENEA D. PARED AC. INOX. 250-300 mm DIÁM. (material)
Precio: 39.54
Medida la cantidad útil descargada

**IC66200** u TRAMO REGISTRO CHIMENEA D. PARED AC. INOX. ALUM. 400 mm DIÁM. (material)
Precio: 60.13
Medida la cantidad útil descargada

**IC66300** u TRAMO T. MUESTRA CHIMENEA D. PARED AC. INOX. ALUM. 400mm DIÁM. (material)
Precio: 211.69
Medida la cantidad útil descargada

**IC66400** u TRAMO T. MUESTRA CHIMENEA D. PARED AC. INOX. HASTA 250mm DIÁM. (material)
Precio: 123.56
Medida la cantidad útil descargada

**IC66500** u TRAMO T. MUESTRA CHIMENEA D. PARED AC. INOX. HASTA 300mm DIÁM. (material)
Precio: 144.14
Medida la cantidad útil descargada

**IC66600** u TRAMO T. MUESTRA CHIMENEA D. PARED AC. INOX. HASTA 350mm DIÁM. (material)
Precio: 192.73
Medida la cantidad útil descargada

**IC66700** m TUBO ACERO GALV. SOLDADO UNE 19040 21,3x2,65 mm DIÁM. x ESP. (material)
Precio: 1.22
Medida la longitud útil descargada

**IC66800** m TUBO ACERO GALV. SOLDADO UNE 19040 26,9x2,65 mm DIÁM. x ESP.. (material)
Precio: 1.57
Medida la longitud útil descargada

**IC66900** m TUBO ACERO GALV. SOLDADO UNE 19040 33,7x3,25 mm DIÁM. x ESP. (material)
Precio: 2.34
Medida la longitud útil descargada

**IC67000** m TUBO ACERO GALV. SOLDADO UNE 19040 42,4x3,25 mm DIÁM. x ESP. (material)
Precio: 3.72
Medida la longitud útil descargada

**IC67100** m TUBO ACERO GALV. SOLDADO UNE 19040 48,3x3,25 mm DIÁM. x ESP. (material)
Precio: 3.52
Medida la longitud útil descargada

**IC67200** m TUBO ACERO GALV. SOLDADO UNE 19040 60,3x3,65 mm DIÁM. x ESP. (material)
Precio: 4.96
Medida la longitud útil descargada

**IC67300** m TUBO ACERO GALV. SOLDADO UNE 19040 76,1x3,65 mm DIÁM. x ESP. (material)
Precio: 6.77
Medida la longitud útil descargada

**IC67400** m TUBO ACERO GALV. SOLDADO UNE 19040 88,9x4,05 mm DIÁM. x ESP. (material)
Precio: 9.03
Medida la longitud útil descargada

**IC67500** m TUBO ACERO GALV. SOLDADO UNE 19040 114,3x4,50 mm DIÁM. x ESP. (material)
Precio: 15.8
Medida la longitud útil descargada

**IC67600** m TUBO ACERO GALV. SOLDADO UNE 19040 139,7x4,85 mm DIÁM. x ESP. (material)
Precio: 25.38
Medida la longitud útil descargada

**IC67700** m TUBO ACERO GALV. SOLDADO UNE 19040 165,1x4,85 mm DIÁM. x ESP. (material)
Precio: 28.77
Medida la longitud útil descargada

**IC67800** m TUBO ACERO NEGRO SIN SOLD. UNE 19040 17,2x2,35 DIÁM. x ESP. (material)
Precio: 2.12
MEDIDA LA LONGITUD ÚTIL DESCARGADA

**IC67900** m TUBO ACERO NEGRO SIN SOLD. UNE 19040 21,3x2,65 mm DIÁM. x ESP. (material)
Precio: 2.47
MEDIDA LA LONGITUD ÚTIL DESCARGADA

**IC68000** m TUBO ACERO NEGRO SIN SOLD. UNE 19040 26,9x2,65 mm DIÁM. x ESP. (material)
Precio: 2.84
Medida la longitud útil descargada

**IC68100** m TUBO ACERO NEGRO SIN SOLD. UNE 19040 33,7x3,25 mm DIÁM. x ESP. (material)
Precio: 3.76
Medida la longitud útil descargada

**IC68200** m TUBO ACERO NEGRO SIN SOLD. UNE 19040 42,4x3,25 mm DIÁM. x ESP. (material)
Precio: 5.69
Medida la longitud útil descargada

**IC68300** m TUBO ACERO NEGRO SIN SOLD. UNE 19040 48,3x3,25 mm DIÁM. x ESP. (material)
Precio: 6
Medida la longitud útil descargada

**IC68400** m TUBO ACERO NEGRO SIN SOLD. UNE 19040 60,3x3,65 mm DIÁM. x ESP. (material)
Precio: 7.01
Medida la longitud útil descargada

**IC68500** m TUBO ACERO NEGRO SIN SOLD. UNE 19040 76,1x3,65 mm DIÁM. x ESP. (material)
Precio: 8.37
Medida la longitud útil descargada

**IC68600** m TUBO ACERO NEGRO SIN SOLD. UNE 19040 88,9x4,05 mm DIÁM. x ESP. (material)
Precio: 12.23
Medida la longitud útil descargada

**IC68700** m TUBO ACERO NEGRO SIN SOLD. UNE 19040 114,3x4,50 mm DIÁM. x ESP. (material)
Precio: 17.58
Medida la longitud útil descargada

**IC68800** m TUBO ACERO NEGRO SIN SOLD. UNE 19040 139,7x4,85 mm DIÁM. x ESP. (material)
Precio: 25.87
Medida la longitud útil descargada

**IC68900** m TUBO ACERO NEGRO SIN SOLD. UNE 19040 165,1x4,85 mm DIÁM. x ESP. (material)
Precio: 32.44
Medida la longitud útil descargada

**IC69000** m TUBO ACERO NEGRO SOLDADO UNE 19040 17,2x2,35 mm DIÁM. x ESP. (material)
Precio: 1.32
Medida la longitud útil descargada

**IC69100** m TUBO ACERO NEGRO SOLDADO UNE 19040 21,3x2,65 mm DIÁM. x ESP. (material)
Precio: 1.54
Medida la longitud útil descargada

**IC69200** m TUBO ACERO NEGRO SOLDADO UNE 19040 26,9x2,65 mm DIÁM. x ESP. (material)
Precio: 1.82
Medida la longitud útil descargada

**IC69300** m TUBO ACERO NEGRO SOLDADO UNE 19040 33,7x2,65 mm DIÁM. x ESP. (material)
Precio: 2.42
Medida la longitud útil descargada

**IC69400** m TUBO ACERO NEGRO SOLDADO UNE 19040 42,4x3,25 mm DIÁM. x ESP. (material)
Precio: 3.72
Medida la longitud útil descargada

**IC69500** m TUBO ACERO NEGRO SOLDADO UNE 19040 48,3x3,25 mm DIÁM. x ESP. (material)
Precio: 3.91
Medida la longitud útil descargada

**IC69600** m TUBO ACERO NEGRO SOLDADO UNE 19040 60,3x3,65 mm DIÁM. x ESP. (material)
Precio: 5.76
Medida la longitud útil descargada

**IC69700** m TUBO ACERO NEGRO SOLDADO UNE 19040 76,1x3,65 mm DIÁM. x ESP. (material)
Precio: 7.22
Medida la longitud útil descargada

**IC69800** m TUBO ACERO NEGRO SOLDADO UNE 19040 88,9x4,05 mm DIÁM. x ESP. (material)
Precio: 11.54
Medida la longitud útil descargada

**IC69900** m TUBO ACERO NEGRO SOLDADO UNE 19040 114,3x4,50 mm DIÁM. x ESP. (material)
Precio: 16.24
Medida la longitud útil descargada

**IC69910** m TUBO ACERO NEGRO SOLDADO UNE 19040 5" (material)
Precio: 25.92
Medida la longitud útil descargada

**IC69920** m TUBO ACERO NEGRO SOLDADO UNE 19040 6" (material)
Precio: 32.52
Medida la longitud útil descargada

**IC69930** m TUBO ACERO NEGRO SOLDADO UNE 19040 8" (material)
Precio: 40.32
Medida la longitud útil descargada

**IC69940** m TUBO ACERO NEGRO SOLDADO UNE 19040 10" (material)
Precio: 50.42
Medida la longitud útil descargada

**IC69950** m TUBO ACERO NEGRO SOLDADO UNE 19040 12" (material)
Precio: 61.52
Medida la longitud útil descargada

**IC70000** m TUBO COBRE DESHIDR. SEMIDURO 19,05x0,81 mm DIÁM. x ESP. (3/4" ) (material)
Precio: 10.08
Medida la longitud útil descargada

**IC70100** m TUBO COBRE DESHIDR. SEMIDURO 22,22x0,81 mm DIÁM. x ESP. (7/8") (material)
Precio: 11.87
Medida la longitud útil descargada

**IC70200** m TUBO COBRE DESHIDR. SEMIDURO 25,40x0,89 mm DIÁM. x ESP. (1") (material)
Precio: 14.6
Medida la longitud útil descargada

**IC70300** m TUBO COBRE DESHIDRATADO Y RECOCIDO 9,52x0,8 mm (3/8") (material)
Precio: 4.27
Medida la longitud útil descargada

**IC70400** m TUBO COBRE DESHIDRATADO Y RECOCIDO 12,70x0,8 mm (1/2") (material)
Precio: 5.48
Medida la longitud útil descargada

**IC70500** m TUBO COBRE DESHIDRATADO Y RECOCIDO 15,87x0,8 mm (5/8") (material)
Precio: 6.47
Medida la longitud útil descargada

**IC70600** m TUBO COBRE DESHIDRATADO Y RECOCIDO 19,06x0,8 mm (3/4") (material)
Precio: 11.35
Medida la longitud útil descargada

**IC70700** m TUBO COBRE DESHIDRATADO Y RECOCIDO 22,23x1 mm (7/8") (material)
Precio: 15.09
Medida la longitud útil descargada

**IC70800** m TUBO COBRE DESHIDRATADO Y RECOCIDO 25,40x1,0 mm (1") (material)
Precio: 20.16
Medida la longitud útil descargada

**IC70900** m TUBO COBRE DESHIDRATADO Y RECOCIDO 28,57x1,0 mm (1 1/8") (material)
Precio: 23.36
Medida la longitud útil descargada

**IC71000** m TUBO COBRE DESHIDRATADO Y RECOCIDO 34,92x1,25 mm (1 3/8") (material)
Precio: 34.96
Medida la longitud útil descargada

**IC71100** m TUBO COBRE DESHIDRATADO Y RECOCIDO 41,27x1,25 mm (1 5/8") (material)
Precio: 45.37
Medida la longitud útil descargada

**IC71200** m TUBO COBRE DESHIDRATADO Y RECOCIDO 53,97x1,25 mm (2 1/8") (material)
Precio: 58.45
Medida la longitud útil descargada

**IC71300** m TUBO COBRE DESHIDRATADO Y RECOCIDO 66,67x1,65 mm (2 5/8") (material)
Precio: 84.34
Medida la longitud útil descargada

**IC71400** u VÁLVULA COMPUERTA 20 mm (3/4") DIÁM. 16 kg/cm2,120º ROSCAR (material)
Precio: 7.69
Medida la cantidad útil descargada

**IC71500** u VÁLVULA COMPUERTA 25 mm (1") DIÁM. 16 kg/cm2, 120º ROSCAR (material)
Precio: 10.46
Medida la cantidad útil descargada

**IC71600** u VÁLVULA COMPUERTA 32 mm (1 1/4") DIÁM. 16 kg/cm2, 120º ROSCAR (material)
Precio: 15.1
Medida la cantidad útil descargada

**IC71700** u VÁLVULA COMPUERTA 40 mm (1 1/2") DIÁM. 16 kg/cm2, 120º ROSCAR (material)
Precio: 21.63
Medida la cantidad útil descargada

**IC71800** u VÁLVULA COMPUERTA 50 mm (2") DIÁM. 16 kg/cm2, 120º ROSCAR (material)
Precio: 32.95
Medida la cantidad útil descargada

**IC71900** u VÁLVULA COMPUERTA 65 mm (2 1/2") DIÁM. 16 kg/cm2, 120º BRIDAS (material)
Precio: 164.09
Medida la cantidad útil descargada

**IC72000** u VÁLVULA COMPUERTA 80 mm (3") DIÁM. 16 kg/cm2, 120º BRIDAS (material)
Precio: 207.31
Medida la cantidad útil descargada

**IC72100** u VÁLVULA COMPUERTA 100mm(4") DIÁM. 16 kg/cm2, 120º BRIDAS (material)
Precio: 256.75
Medida la cantidad útil descargada

**IC72200** u VÁLVULA DE CORTE (material)
Precio: 6.69
Medida la cantidad útil descargada

**IC72300** u VÁLVULA DE DOS VÍAS, 15 mm (1/2") DIÁM. ROSCAR (material)
Precio: 37.32
Medida la cantidad útil descargada

**IC72400** u VÁLVULA DE DOS VÍAS, 20 mm (3/4") DIÁM. ROSCAR (material)
Precio: 37.32
Medida la cantidad útil descargada

**IC72500** u VÁLVULA DE DOS VÍAS, 25 mm (1") DIÁM. ROSCAR (material)
Precio: 43.99
Medida la cantidad útil descargada

**IC72600** u VÁLVULA DE TRES VÍAS 20 mm (3/4") DIÁM. ROSCAR (material)
Precio: 50.94
Medida la cantidad útil descargada

**IC72700** u VÁLVULA DE TRES VÍAS 25 mm (1") DIÁM. ROSCAR (material)
Precio: 51.95
Medida la cantidad útil descargada

**IC72800** u VÁLVULA DE TRES VÍAS 32 mm (1 1/4") DIÁM. ROSCAR (material)
Precio: 55.18
Medida la cantidad útil descargada

**IC72900** u VÁLVULA DE TRES VÍAS 40 mm (1 1/2") DIÁM. ROSCAR (material)
Precio: 63.82
Medida la cantidad útil descargada

**IC73000** u VÁLVULA DE TRES VÍAS 50 mm (2") DIÁM. ROSCAR (material)
Precio: 79.48
Medida la cantidad útil descargada

**IC73100** u VÁLVULA DE TRES VÍAS 65 mm (2 1/2") DIÁM. BRIDAS (material)
Precio: 182.45
Medida la cantidad útil descargada

**IC73200** u VÁLVULA DE TRES VÍAS 80 mm (3") DIÁM. BRIDAS (material)
Precio: 238.9
Medida la cantidad útil descargada

**IC73300** u VÁLVULA DE TRES VÍAS 100mm (4") DIÁM. BRIDAS (material)
Precio: 320
Medida la cantidad útil descargada

**IC73400** u VÁLVULA ESFERA 10 mm (3/8") DIÁM. 16 kg/cm2, 120º ROSCAR (material)
Precio: 3.96
Medida la cantidad útil descargada

**IC73500** u VÁLVULA ESFERA 15 mm (1/2") DIÁM. 16 kg/cm2, 120º ROSCAR (material)
Precio: 4.06
Medida la cantidad útil descargada

**IC73600** u VÁLVULA ESFERA 20 mm (3/4") DIÁM. 16 kg/cm2, 120º ROSCAR (material)
Precio: 6.01
Medida la cantidad útil descargada

**IC73700** u VÁLVULA ESFERA 25 mm (1") DIÁM. 16 kg/cm2, 120º ROSCAR (material)
Precio: 9.01
Medida la cantidad útil descargada

**IC73800** u VÁLVULA ESFERA 32 mm (1 1/4") DIÁM. 16 kg/cm2, 120º ROSCAR (material)
Precio: 13.44
Medida la cantidad útil descargada

**IC73900** u VÁLVULA ESFERA 40 mm (1 1/2") DIÁM. 16 kg/cm2, 120º ROSCAR (material)
Precio: 21.3
Medida la cantidad útil descargada

**IC74000** u VÁLVULA ESFERA 50 mm (2") DIÁM. 16 kg/cm2, 120º ROSCAR (material)
Precio: 31.47
Medida la cantidad útil descargada

**IC74100** u VÁLVULA ESFERA 65 mm (2 1/2") DIÁM. 16 kg/cm2, 120º ROSCAR (material)
Precio: 54.87
Medida la cantidad útil descargada

**IC74200** u VÁLVULA MOTRÍZ DE TRES VÍAS (material)
Precio: 76.98
Medida la cantidad útil descargada

**IC74300** u VÁLVULA PRESOSTÁTICA, AGUA, 5-18 BARS, 20 mm (3/4") (material)
Precio: 161.53
Medida la cantidad útil descargada

**IC74400** u VÁLVULA PRESOSTÁTICA, AGUA, 5-18 BARS, 25 mm (1") (material)
Precio: 250.59
Medida la cantidad útil descargada

**IC74500** u VÁLVULA PRESOSTÁTICA, AGUA, 5-18 BARS, 32 mm (1 1/4") (material)
Precio: 277.12
Medida la cantidad útil descargada

**IC74600** u VÁLVULA PRESOSTÁTICA, AGUA, 5-18 BARS, 40 mm (1 1/2") (material)
Precio: 384.85
Medida la cantidad útil descargada

**IC74700** u VÁLVULA PRESOSTÁTICA, AGUA,11-18 BARS, 50 mm (2") (material)
Precio: 588.72
Medida la cantidad útil descargada

**IC74800** u VÁLVULA PRESOSTÁTICA, AGUA,11-18 BARS, 65 mm (2 1/2") (material)
Precio: 838.65
Medida la cantidad útil descargada

**IC74900** u VÁLVULA RETENCIÓN 15 mm (1/2") DIÁM. 16 kg/cm2, 120 G (material)
Precio: 4.13
Medida la cantidad útil descargada

**IC75000** u VÁLVULA RETENCIÓN 20 mm (3/4") DIÁM. 16 kg/cm2, 120 G (material)
Precio: 4.92
Medida la cantidad útil descargada

**IC75100** u VÁLVULA RETENCIÓN 25 mm (1") DIÁM. 16 kg/cm2, 120 G (material)
Precio: 7.12
Medida la cantidad útil descargada

**IC75200** u VÁLVULA RETENCIÓN 32 mm (1 1/4") DIÁM. 16 kg/cm2, 120 G (material)
Precio: 9.31
Medida la cantidad útil descargada

**IC75300** u VÁLVULA RETENCIÓN 40 mm (1 1/2") DIÁM. 16 kg/cm2, 120 G (material)
Precio: 12.52
Medida la cantidad útil descargada

**IC75400** u VÁLVULA RETENCIÓN 50 mm (2") DIÁM. 16 kg/cm2, 120 G (material)
Precio: 20.03
Medida la cantidad útil descargada

**IC75500** u VÁLVULA RETENCIÓN 65 mm (2 1/2") DIÁM. 16 kg/cm2, 120 G (material)
Precio: 39.03
Medida la cantidad útil descargada

**IC75600** u VÁLVULA RETENCIÓN 80 mm (3") DIÁM. 16 kg/cm2, 120 G (material)
Precio: 52.92
Medida la cantidad útil descargada

**IC75700** u VÁLVULA RETENCIÓN 100 mm (4")DIÁM. 16 kg/cm2, 120 G (material)
Precio: 84.51
Medida la cantidad útil descargada

**IC75800** u VÁLVULA SEGURIDAD 15 mm (1/2") DIÁM. TARADO FIJO, 3 BARS (material)
Precio: 8.19
Medida la cantidad útil descargada

**IC75900** u VÁLVULA SEGURIDAD 20 mm (3/4") DIÁM. TARADO FIJO, 3 BARS (material)
Precio: 12.79
Medida la cantidad útil descargada

**IC76000** u VÁLVULA SEGURIDAD 25 mm (1") DIÁM. TARADO FIJO, 3 BARS (material)
Precio: 23.51
Medida la cantidad útil descargada

**IC76100** u VÁLVULA SEGURIDAD 32 mm (1 1/4") DIÁM. TARADO FIJO, 3 BARS (material)
Precio: 43.45
Medida la cantidad útil descargada

**IC76200** u VASO DE EXPANSIÓN ABIERTO DE ACERO DE 300 l (material)
Precio: 384.24
Medida la cantidad útil descargada

**IC76300** u VASO EXPANSIÓN CERRADO 18 l CHAPA ACERO ELECTROSOLDADA (material)
Precio: 48.6
Medida la cantidad útil descargada

**IC76400** u VASO EXPANSIÓN CERRADO 25 l CHAPA ACERO ELECTROSOLDADA (material)
Precio: 56.7
Medida la cantidad útil descargada

**IC76500** u VASO EXPANSIÓN CERRADO 35 l CHAPA ACERO ELECTROSOLDADA (material)
Precio: 72.89
Medida la cantidad útil descargada

**IC76600** u VASO EXPANSIÓN CERRADO 50 l CHAPA ACERO ELECTROSOLDADA (material)
Precio: 89.09
Medida la cantidad útil descargada

**IC76700** u VASO EXPANSIÓN CERRADO 80 l CHAPA ACERO ELECTROSOLDADA (material)
Precio: 145.79
Medida la cantidad útil descargada

**IC76800** u VASO EXPANSIÓN CERRADO 140 l CHAPA ACERO ELECTROSOLDADA (material)
Precio: 299.68
Medida la cantidad útil descargada

**IC76900** u VASO EXPANSIÓN CERRADO 200 l CHAPA ACERO ELECTROSOLDADA (material)
Precio: 380.68
Medida la cantidad útil descargada

**IC77000** u VASO EXPANSIÓN CERRADO 280 l CHAPA ACERO ELECTROSOLDADA (material)
Precio: 680.37
Medida la cantidad útil descargada

**IC77100** u VASO EXPANSIÓN CERRADO 425 l CHAPA ACERO ELECTROSOLDADA (material)
Precio: 915.24
Medida la cantidad útil descargada

**IC77200** u VENTILOCONVECTOR, APARTAM., 6000 frg/h BAT. INST. 2 TUBOS (material)
Precio: 1084.86
Medida la cantidad útil descargada

**IC77300** u VENTILOCONVECTOR, APARTAM., 9000 frg/h BAT. INST. 2 TUBOS (material)
Precio: 1148.55
Medida la cantidad útil descargada

**IC77400** u VENTILOCONVECTOR, APARTAM., 12000 frg/h BAT. INST. 2 TUBOS (material)
Precio: 1301.66
Medida la cantidad útil descargada

**IC77500** u VENTILOCONVECTOR, APARTAM., 15000 frg/h BAT. INST. 2 TUBOS (material)
Precio: 1776.42
Medida la cantidad útil descargada

**IC77600** u VENTILOCONVECTOR, APARTAM., 18000 frg/h BAT. INST. 2 TUBOS (material)
Precio: 2098
Medida la cantidad útil descargada

**IC77700** u VENTILOCONVECTOR, APARTAM., 6000 frg/h BAT. INST. 4 TUBOS (material)
Precio: 1292.54
Medida la cantidad útil descargada

**IC77800** u VENTILOCONVECTOR, APARTAM., 9000 frg/h BAT. INST. 4 TUBOS (material)
Precio: 1517.24
Medida la cantidad útil descargada

**IC77900** u VENTILOCONVECTOR, APARTAM., 12000 frg/h BAT. INST. 4 TUBOS (material)
Precio: 1769.09
Medida la cantidad útil descargada

**IC78000** u VENTILOCONVECTOR, APARTAM., 15000 frg/h BAT. INST. 4 TUBOS (material)
Precio: 1988.75
Medida la cantidad útil descargada

**IC78100** u VENTILOCONVECTOR, APARTAM., 18000 frg/h BAT. INST. 4 TUBOS (material)
Precio: 2446.58
Medida la cantidad útil descargada

**IC78200** u VENTILOCONVENTOR, CONSOLA, 1900 frg/h BAT. INST. A 2 TUBOS (material)
Precio: 596.45
Medida la cantidad útil descargada

**IC78300** u VENTILOCONVECTOR, CONSOLA, 2800 frg/h BAT. INST. A 2 TUBOS (material)
Precio: 627.87
Medida la cantidad útil descargada

**IC78400** u VENTILOCONVECTOR, CONSOLA, 3500 frg/h BAT. INST. A 2 TUBOS (material)
Precio: 719.75
Medida la cantidad útil descargada

**IC78500** u VENTILOCONVECTOR, CONSOLA, 4500 frg/h BAT. INST. A 2 TUBOS (material)
Precio: 831.92
Medida la cantidad útil descargada

**IC78600** u VENTILOCONVECTOR, CONSOLA, 6000 frg/h BAT. INST. A 2 TUBOS (material)
Precio: 1148.57
Medida la cantidad útil descargada

**IC78700** u VENTILOCONVECTOR, CONSOLA, 1900 frg/h BAT. INST. A 4 TUBOS (material)
Precio: 827.05
Medida la cantidad útil descargada

**IC78800** u VENTILOCONVECTOR, CONSOLA, 2800 frg/h BAT. INST. A 4 TUBOS (material)
Precio: 844.59
Medida la cantidad útil descargada

**IC78900** u VENTILOCONVECTOR, CONSOLA, 3500 frg/h BAT. INST. A 4 TUBOS (material)
Precio: 869.84
Medida la cantidad útil descargada

**IC79000** u VENTILOCONVECTOR, CONSOLA, 4500 frg/h BAT. INST. A 4 TUBOS (material)
Precio: 1034.7
Medida la cantidad útil descargada

**IC79100** u VENTILOCONVECTOR, CONSOLA, 6000 frg/h BAT. INST. A 4 TUBOS (material)
Precio: 1215.46
Medida la cantidad útil descargada

**IC79200** u VENTILOCONVECTOR, TECHO, 1900 frg/h , BAT. INST. A 2 TUBOS (material)
Precio: 467.48
Medida la cantidad útil descargada

**IC79300** u VENTILOCONVECTOR, TECHO, 2800 frg/h BAT. INST. A 2 TUBOS (material)
Precio: 490.06
Medida la cantidad útil descargada

**IC79400** u VENTILOCONVECTOR, TECHO, 3500 frg/h BAT. INST. A 2 TUBOS (material)
Precio: 535.97
Medida la cantidad útil descargada

**IC79500** u VENTILOCONVECTOR, TECHO, 4500 frg/h BAT. INST. A 2 TUBOS (material)
Precio: 884.13
Medida la cantidad útil descargada

**IC79600** u VENTILOCONVECTOR. TECHO, 6000 frg/h BAT. INST. A 2 TUBOS (material)
Precio: 1084.86
Medida la cantidad útil descargada

**IC79700** u VENTILOCONVECTOR, TECHO, 1900 frg/h BAT. INST. A 4 TUBOS (material)
Precio: 883.97
Medida la cantidad útil descargada

**IC79800** u VENTILOCONVECTOR, TECHO, 2800 frg/h BAT. INST. A 4 TUBOS (material)
Precio: 952.73
Medida la cantidad útil descargada

**IC79900** u VENTILOCONVECTOR, TECHO, 3500 frg/h BAT. INST. A 4 TUBOS (material)
Precio: 1012.5
Medida la cantidad útil descargada

**IC80000** u VENTILOCONVECTOR, TECHO, 4500 frg/h BAT. INST. A 4 TUBOS (material)
Precio: 1189.64
Medida la cantidad útil descargada

**IC80100** u VENTILOCONVECTOR, TECHO, 6000 frg/h BAT. INST. A 4 TUBOS (material)
Precio: 1436.11
Medida la cantidad útil descargada

**IC80200** u VISERA PROTEC. 350x350 mm E. VENTILACION-EXTRACCIÓN CABINA (material)
Precio: 30.56
Medida la cantidad útil descargada

**IC80300** u VISERA PROTEC. 400x450 mm E. VENTILACION-EXTRACCIÓN CABINA (material)
Precio: 32.32
Medida la cantidad útil descargada

**IC80400** u VISERA PROTEC. 500x500 mm E. VENTILACION-EXTRACCIÓN CABINA (material)
Precio: 34.05
Medida la cantidad útil descargada

**IC80500** u VISERA PROTEC. 500x600 mm E. VENTILACION-EXTRACCIÓN CABINA (material)
Precio: 39.73
Medida la cantidad útil descargada

**IC80600** u VISERA PROTEC. 700x700 mm E. VENTILACION-EXTRACCIÓN CABINA (material)
Precio: 44.54
Medida la cantidad útil descargada

**IC80700** u VISERA PROTEC. 800x800 mm E. VENTILACION-EXTRACCIÓN CABINA (material)
Precio: 55.03
Medida la cantidad útil descargada

**IC80800** u CONDUCTO DE EVACUACIÓN SPIROFLEX (material)
Precio: 6.97
Medida la cantidad útil descargada

**IC80900** u UNIDAD EXTERIOR AIRE-AIRE BOMBA CALOR VRF 14KW/16KW (material)
Precio: 11209.8
MEDIDA LA CANTIDAD ÚTIL DESCARGADA

**IC80910** u UNIDAD EXTERIOR AIRE-AIRE BOMBA CALOR VRF 22KW/25KW (material)
Precio: 15493.8
MEDIDA LA CANTIDAD ÚTIL DESCARGADA

**IC80920** u UNIDAD EXTERIOR AIRE-AIRE BOMBA CALOR VRF 28KW/31KW (material)
Precio: 16707.6
MEDIDA LA CANTIDAD ÚTIL DESCARGADA

**IC80930** u UNIDAD EXTERIOR AIRE-AIRE BOMBA CALOR VRF 33,5KW/37,5KW (material)
Precio: 21134.4
MEDIDA LA CANTIDAD ÚTIL DESCARGADA

**IC80940** u UNIDAD EXTERIOR AIRE-AIRE BOMBA CALOR VRF 40KW/45KW (material)
Precio: 24061.8
MEDIDA LA CANTIDAD ÚTIL DESCARGADA

**IC81000** u UNIDAD INTERIOR DE CONDUCTO VRF 4,5KW/5,0KW (material)
Precio: 2184.84
MEDIDA LA CANTIDAD ÚTIL DESCARGADA

**IC81010** u UNIDAD INTERIOR DE CONDUCTO VRF 5,6KW/6,3KW (material)
Precio: 2256.24
MEDIDA LA CANTIDAD ÚTIL DESCARGADA

**IC81020** u UNIDAD INTERIOR DE CONDUCTO VRF 7,1KW/8,0KW (material)
Precio: 2313.36
MEDIDA LA CANTIDAD ÚTIL DESCARGADA

**IC81030** u UNIDAD INTERIOR DE CONDUCTO VRF 9,0KW/10,0KW (material)
Precio: 2641.8
MEDIDA LA CANTIDAD ÚTIL DESCARGADA

**IC81040** u UNIDAD INTERIOR DE CONDUCTO VRF 11,2KW/12,5KW (material)
Precio: 2913.12
MEDIDA LA CANTIDAD ÚTIL DESCARGADA

**IC81100** u CONTROL REMOTO INDIVIDUAL UNIDAD INT. VRF CON CABLE (material)
Precio: 71.4
MEDIDA LA CANTIDAD ÚTIL DESCARGADA

**IC81110** u CONTROL CENTRALIZADO PROG. VRF 16 UD. INT/1 UD. EXT. (material)
Precio: 1604.8
MEDIDA LA CANTIDAD ÚTIL DESCARGADA

**IC81120** u CONTROL CENTRALIZADO PROG. VRF 64 UD. INT/10 UD. EXT. (material)
Precio: 2409.75
MEDIDA LA CANTIDAD ÚTIL DESCARGADA

**IC81200** u DERIVACIÓN LÍNEA FRIGORÍFICA COBRE PARA SISTEMA VRV (material)
Precio: 148.75
MEDIDA LA CANTIDAD ÚTIL DESCARGADA

#### IE Eléctricas

**IE00100** u ARMARIO METÁL. PARA MANDOS Y DISTR. 9 ELEM. EMPOTRAR (material)
Precio: 18.01
Medida la cantidad útil descargada

**IE00200** u ARMARIO METÁL. PARA MANDOS Y DISTR. 15 ELEM. EMPOTRAR (material)
Precio: 25.14
Medida la cantidad útil descargada

**IE00300** u ARMARIO METÁL. PARA MANDOS Y DISTR. 30 ELEM. EMPOTRAR (material)
Precio: 38.01
Medida la cantidad útil descargada

**IE00400** u ARMARIO METÁL. PARA MANDOS Y DISTR. 9 ELEM. SUPERFICIE (material)
Precio: 19.94
Medida la cantidad útil descargada

**IE00500** u ARMARIO METÁL. PARA MANDOS Y DISTR. 15 ELEM. SUPERFICIE (material)
Precio: 26.02
Medida la cantidad útil descargada

**IE00600** u ARMARIO METÁL. PARA MANDOS Y DISTR. 30 ELEM. SUPERFICIE (material)
Precio: 38.68
Medida la cantidad útil descargada

**IE00700** u ARMARIO PLAST. PARA MANDOS Y DISTR. 9 ELEM. EMPOTRAR (material)
Precio: 11.86
Medida la cantidad útil descargada

**IE00800** u ARMARIO PLAST. PARA MANDOS Y DISTR. 15 ELEM. EMPOTRAR (material)
Precio: 16.24
Medida la cantidad útil descargada

**IE00900** u ARMARIO PLAST. PARA MANDOS Y DISTR. 30 ELEM. EMPOTRAR (material)
Precio: 28.53
Medida la cantidad útil descargada

**IE01000** u ARMARIO PLAST. PARA MANDOS Y DISTR. 9 ELEM. SUPERFICIE (material)
Precio: 13.4
Medida la cantidad útil descargada

**IE01100** u ARMARIO PLAST. PARA MANDOS Y DISTR. 15 ELEM. SUPERFICIE (material)
Precio: 19.32
Medida la cantidad útil descargada

**IE01800** m CABLE COBREAPANTALLADO 2x1,5 mm2 LiYCY (material)
Precio: 1.96
Medida la longitud útil descargada

**IE01810** u KIT 4 MÓD. 4 BASES TOMA ELEC. Y 2 PLACAS VOZ DATOS (material)
Precio: 44.28
Medida la cantidad útil descargada

**IE02130** m CABLE COBRE 3x4 mm2 H07V-K (material)
Precio: 2.22
Medida la longitud útil descargada

**IE02250** m CABLE COBRE 5X6mm2 SZ1-K(AS+) (material)
Precio: 4.98
Medida la longitud útil descargada

**IE02440** m CABLE COBRE 4x10 mm2 H07V-K(AS) (material)
Precio: 6.71
Medida la longitud útil descargada

**IE03610** m CABLE COBRE 1X120mm2 SZ1-K(AS+) (material)
Precio: 31.02
Medida la longitud útil descargada

**IE12005** m TUBO PVC FLEXIBLE CORRUGADO LH DIÁM. 16 mm (material)
Precio: 0.38
Medida la longitud útil descargada

**IE12105** m TUBO PVC FLEXIBLE CORRUGADO LH DIÁM. 23 mm (material)
Precio: 0.49
Medida la longitud útil descargada

**IE12205** m TUBO PVC FLEXIBLE CORRUGADO LH DIAN. 29 mm (material)
Precio: 0.69
Medida la longitud útil descargada

**IE12305** m TUBO PVC FLEXIBLE CORRUGADO LH DIÁM. 36 mm (material)
Precio: 0.95
Medida la longitud útil descargada

**IE13475** u ACOMETIDA ELECTRICA MT PARA CT S/NORMA
Precio: 1750
Medida la unidad ejecutada

**IE13900** m BANDEJA DE REJILLA 200X100 mm (material)
Precio: 10.52
Medida la longitud útil descargada

**IE13910** m BANDEJA DE REJILLA 400X100 mm (material)
Precio: 16.23
Medida la longitud útil descargada

**IE13915** m BANDEJA METALICA PERFORADA 200X85 mm (material)
Precio: 9.99
Medida la longitud útil descargada

**IE13920** m BANDEJA METALICA PERFORADA 400X85 mm (material)
Precio: 19.79
Medida la longitud útil descargada

**IE13930** u INTERRUPTOR DIFERENCIAL BIPOLAR (II). INT. N. 25 A SENS. 0,03A (material)
Precio: 142.31
Medida la cantidad útil descargada

**IE13935** u INTERRUPTOR DIFERENCIAL TETRAPOLAR (II). INT. N. 40 A SENS. 0,5A (material)
Precio: 330.51
Medida la cantidad útil descargada

**IE13940** u INTERRUPTOR DIFERENCIAL TETRAPOLAR (II). INT. N. 63A SENS. 0,5A (material)
Precio: 442.95
Medida la cantidad útil descargada

**IE14000** u INTERRUPTOR AUT. MAGNETOTÉRMICO (II) DE 10A. TC. 6KA (material)
Precio: 45.08
Medida la cantidad útil descargada

**IE14005** u INTERRUPTOR AUT. MAGNETOTÉRMICO (II) DE 16A. TC. 6KA (material)
Precio: 45.98
Medida la cantidad útil descargada

**IE14010** u INTERRUPTOR AUT. MAGNETOTÉRMICO (II) DE 25A. TC. 6KA (material)
Precio: 48.19
Medida la cantidad útil descargada

**IE14015** u INTERRUPTOR AUT. MAGNETOTÉRMICO (II) DE 32A. TC. 6KA (material)
Precio: 51.07
Medida la cantidad útil descargada

**IE13905** m BANDEJA DE REJILLA 300X100 mm (material)
Precio: 13.3
Medida la longitud útil descargada

**IE14020** u INTERRUPTOR AUT. MAGNETOTÉRMICO (II) DE 40A. TC. 6KA (material)
Precio: 64.86
Medida la cantidad útil descargada

**IE14045** u INTERRUPTOR AUT. MAGNETOTÉRMICO (IV) DE 16A. TC. 6KA (material)
Precio: 99.03
Medida la cantidad útil descargada

**IE14070** u INTERRUPTOR AUT. MAGNETOTÉRMICO (IV) DE 40A. TC. 6KA (material)
Precio: 128.35
Medida la cantidad útil descargada

**IE14105** u INTERRUPTOR AUT. MAGNETOTÉRMICO (II) DE 16A. TC. 10KA (material)
Precio: 51.7
Medida la cantidad útil descargada

**IE14110** u INTERRUPTOR AUT. MAGNETOTÉRMICO (II) DE 25A. TC. 10KA (material)
Precio: 54.29
Medida la cantidad útil descargada

**IE14155** u INTERRUPTOR AUT. MAGNETOTÉRMICO (IV) DE 25A. TC. 10KA (material)
Precio: 106.67
Medida la cantidad útil descargada

**IE14200** u INTERRUPTOR AUT. MAGNETOTÉRMICO (IV) DE 40A. TC. 25KA (material)
Precio: 236
Medida la cantidad útil descargada

**IE14270** u INTERRUPTOR AUT. MAGNETOTÉRMICO (IV) DE 40A. TC.35KA (material)
Precio: 297.48
Medida la cantidad útil descargada

**IE14275** u INTERRUPTOR AUT. MAGNETOTÉRMICO (IV) DE 63A. TC.35KA (material)
Precio: 317.84
Medida la cantidad útil descargada

**IE14300** u INTERRUPTOR AUT. CAJA MOLDEADA (III) DE 100A. T.C. 25KA (material)
Precio: 295.7
Medida la cantidad útil descargada

**IE14350** u INTERRUPTOR AUT. CAJA MOLDEADA (III) DE 250A. T.C. 50KA (material)
Precio: 1131.05
Medida la cantidad útil descargada

**IE14440** u INTERRUPTOR AUT. CAJA MOLDEADA (IV) DE 1000A. T.C. 25KA (material)
Precio: 7384.29
Medida la cantidad útil descargada

**IE14450** u INTERRUPTOR AUT. CAJA MOLDEADA (IV) DE 160A. T.C. 35KA (material)
Precio: 979.76
Medida la cantidad útil descargada

**IE14465** u INTERRUPTOR AUT. CAJA MOLDEADA (IV) DE 250A. T.C. 35KA (material)
Precio: 1200.31
Medida la cantidad útil descargada

**IE14500** u INTERRUPTOR AUT. CAJA MOLDEADA (IV) DE 100A. T.C. 50KA (material)
Precio: 599.66
Medida la cantidad útil descargada

**IE14501** u RELE DIFERENCIAL 500mA CON TOROIDAL (material)
Precio: 453.67
Medida la cantidad útil descargada

**IE14515** u INTERRUPTOR AUT. CAJA MOLDEADA (IV) DE 250A. T.C. 50KA (material)
Precio: 1131.05
Medida la cantidad útil descargada

**IE14605** u CONTACTOR II 16A 230V (material)
Precio: 33.9
Medida la cantidad útil descargada

**IE14615** u CONTACTOR II 25A 230V (material)
Precio: 45.44
Medida la cantidad útil descargada

**IE14620** u CONTACTOR II 32A 230V (material)
Precio: 49.64
Medida la cantidad útil descargada

**IE14625** u CONTACTOR II 40A 230V (material)
Precio: 53.84
Medida la cantidad útil descargada

**IE14655** u CONTACTOR IV 16A 230V (material)
Precio: 84.78
Medida la cantidad útil descargada

**IE14660** u CONTACTOR IV 20A 230V (material)
Precio: 113.05
Medida la cantidad útil descargada

**IE14700** u CENTRAL DIFERENCIAL ELECTRÓNICA REGULABLE (material)
Precio: 308.51
Medida la cantidad útil descargada

**IE14720** u TRANSFORMADOR TOROIDAL (material)
Precio: 183.97
Medida la cantidad útil descargada

**IE14800** u LIMITADOR SOBRE TENSIÓN TIPO I+II 20A, 25kA, TIPO II (material)
Precio: 726.65
Medida la cantidad útil descargada

**IE14825** u LIMITADOR SOBRE TENSIÓN 20A, 25kA, TIPO II+III (material)
Precio: 210.24
Medida la cantidad útil descargada

**IE14900** u LIMITADOR SOBRE TENSIÓN TETRAPOLAR (IV) 20A, 35kA, TIPO II (material)
Precio: 278.44
Medida la cantidad útil descargada

**IE14950** u INTERRUPTOR DE CORTE EN CARGA (IV) 100A (material)
Precio: 92.2
Medida la cantidad útil descargada

**IE14960** u INTERRUPTOR DE CORTE EN CARGA (IV) 250A (material)
Precio: 222.89
Medida la cantidad útil descargada

**IE15000** u PULSADOR TEMPORIZADO 2 ELEMENTOS (material)
Precio: 55.52
Medida la cantidad útil descargada

**IE15005** u DETECTOR ELEMENTOS DE PRESENCIA (material)
Precio: 51.25
Medida la cantidad útil descargada

**IE16000** u ARMARIO METAL. PARA MANDOS Y DISTR. HASTA 4.250 ELEM. EMP. (material)
Precio: 18815.99
Medida la cantidad útil descargada

**IE16050** u ARMARIO METAL. PARA MANDOS Y DISTR. HASTA 48 ELEM. EMP. (material)
Precio: 419.3
Medida la cantidad útil descargada

**IE16075** u ARMARIO METAL. PARA MANDOS Y DISTR. HASTA 336 ELEM. EMP. (material)
Precio: 2298
Medida la cantidad útil descargada

**IE16100** u ARMARIO METAL. PARA MANDOS Y DISTR. HASTA 576 ELEM. EMP. (material)
Precio: 3648
Medida la cantidad útil descargada

**IE01200** u ARMARIO PLAST. PARA MANDOS Y DISTR. 30 ELEM. SUPERFICIE (material)
Precio: 30.47
Medida la cantidad útil descargada

**IE01300** u BASE ENCHUFE II+T 10/16 A C/PLACA (material)
Precio: 4.21
Medida la cantidad útil descargada

**IE01400** u BASE ENCHUFE II+T 16 A C/PLACA T.T. LATERAL (material)
Precio: 3.11
Medida la cantidad útil descargada

**IE01500** u BASE ENCHUFE II+T 16 A SUP. CAJA ESTANCA C/TAPA (material)
Precio: 8.27
Medida la cantidad útil descargada

**IE01600** u BASE ENCHUFE II+T 20 A C/PLACA T.T. LATERAL (material)
Precio: 4.21
Medida la cantidad útil descargada

**IE01700** u BASE ENCHUFE II+T 25 A C/PLACA (material)
Precio: 10.92
Medida la cantidad útil descargada

**IE01900** m CABLE COBRE 1x1,5 mm2 H07V-K (material)
Precio: 0.52
Medida la longitud útil descargada

**IE02000** m CABLE COBRE 1x2,5 mm2 H07V-K (material)
Precio: 0.83
Medida la longitud útil descargada

**IE02100** m CABLE COBRE 1x4 mm2 H07V-K (material)
Precio: 1.28
Medida la longitud útil descargada

**IE02200** m CABLE COBRE 1x6 mm2 H07V-K (material)
Precio: 1.91
Medida la longitud útil descargada

**IE02400** m CABLE COBRE 1x10 mm2 H07V-K(AS) (material)
Precio: 3.67
Medida la longitud útil descargada

**IE02500** m CABLE COBRE 1x10 mm2 RZ1-K(AS) (material)
Precio: 3.58
Medida la longitud útil descargada

**IE02600** m CABLE COBRE 1x16 mm2 H07V-K(AS) (material)
Precio: 5.49
Medida la longitud útil descargada

**IE02700** m CABLE COBRE 1x16 mm2 RZ1-K(AS) (material)
Precio: 5.22
Medida la longitud útil descargada

**IE02800** m CABLE COBRE 1x25 mm2 H07V-K(AS) (material)
Precio: 9.01
Medida la longitud útil descargada

**IE02900** m CABLE COBRE 1x25 mm2 RZ1-K(AS) (material)
Precio: 7.87
Medida la longitud útil descargada

**IE03000** m CABLE COBRE 1x35 mm2 H07V-K(AS) (material)
Precio: 12.05
Medida la longitud útil descargada

**IE03100** m CABLE COBRE 1x35 mm2 RZ1-K(AS) (material)
Precio: 10.92
Medida la longitud útil descargada

**IE03200** m CABLE COBRE 1x50 mm2 H07V-K(AS) (material)
Precio: 17.21
Medida la longitud útil descargada

**IE03250** m CABLE COBRE 1x50 mm2 RZ1-K(AS) (material)
Precio: 15.71
Medida la longitud útil descargada

**IE03400** m CABLE COBRE 1x70 mm2 RZ1-K(AS) (material)
Precio: 22.1
Medida la longitud útil descargada

**IE03500** m CABLE COBRE 1x95 mm2 RZ1-K(AS) (material)
Precio: 28.36
Medida la longitud útil descargada

**IE03600** m CABLE COBRE 1x120 mm2 RZ1-K(AS) (material)
Precio: 35.28
Medida la longitud útil descargada

**IE03700** m CABLE COBRE 1x150 mm2 RZ1-K(AS) (material)
Precio: 44.02
Medida la longitud útil descargada

**IE03733** m CABLE COBRE 1X185 MM2 RZ1-K(AS) (material)
Precio: 52.82
MEDIDA LA LONGITUD ÚTIL DESCARGADA

**IE03767** m CABLE COBRE 1X240 MM2 RZ1-K(AS) (material)
Precio: 69.49
MEDIDA LA LONGITUD ÚTIL DESCARGADA

**IE03800** kg CABLE DE COBRE DESNUDO (material)
Precio: 5.78
Medido el peso real útil descargado

**IE03900** u CAJA DE CUADRO PROTEC. PARA 1DIF. Y 4 MAGNT. (material)
Precio: 4.82
Medida la cantidad útil descargada

**IE04000** u CAJA DE CUADRO PROTEC. PARA 1DIF. Y 4 MAGNT. E ICP (material)
Precio: 7.75
Medida la cantidad útil descargada

**IE04100** u CAJA DE CUADRO PROTEC. PARA 1DIF. Y 6 MAGNT. (material)
Precio: 5.78
Medida la cantidad útil descargada

**IE04200** u CAJA DE CUADRO PROTEC. PARA 1DIF. Y 6 MAGNT. E ICP (material)
Precio: 8.48
Medida la cantidad útil descargada

**IE04300** u CAJA DE CUADRO PROTEC. PARA 1DIF. Y 8 MAGNT. (material)
Precio: 5.98
Medida la cantidad útil descargada

**IE04400** u CAJA DE CUADRO PROTEC. PARA 1DIF. Y 8 MAGNT. E ICP (material)
Precio: 8.68
Medida la cantidad útil descargada

**IE04500** u CAJA GENERAL PROTECCIÓN 80 A INTEN. NOM. C/BASES FUSIBLES (material)
Precio: 57.64
Medida la cantidad útil descargada

**IE04600** u CAJA GENERAL PROTECCIÓN 100 A INTEN. NOM. C/BASES FUSIBLES (material)
Precio: 80.1
Medida la cantidad útil descargada

**IE04700** u CAJA GENERAL PROTECCIÓN 160 A INTEN. NOM. C/BASES FUSIBLES (material)
Precio: 180.28
Medida la cantidad útil descargada

**IE04800** u CAJA GENERAL PROTECCIÓN 250 A INTEN. NOM. C/BASES FUSIBLES (material)
Precio: 214.91
Medida la cantidad útil descargada

**IE04900** u CAJA GENERAL PROTECCIÓN 400 A INTEN. NOM. C/BASES FUSIBLES (material)
Precio: 295.04
Medida la cantidad útil descargada

**IE04950** u CAJA PROTECCIÓN Y MEDIDA NIVEL MED. 1 CONTADOR (material)
Precio: 102.49
Medida la cantidad útil descargada

**IE05000** u CAJA PROTECCIÓN 25 A MINIMO/GRADO ELECTRIFICACION (material)
Precio: 27.54
Medida la cantidad útil descargada

**IE05100** u CAJA REGISTRO O DERIVACION (material)
Precio: 1.32
Medida la cantidad útil descargada

**IE05200** u CAJILLO UNIVERSAL ENLAZABLE (material)
Precio: 0.32
Medida la cantidad útil descargada

**IE05290** u CARTUCHO FUSIBLE 10 A INTENSIDAD (material)
Precio: 0.31
Medida la cantidad útil descargada

**IE05293** u CARTUCHO FUSIBLE 25 A INTENSIDAD (material)
Precio: 0.41
Medida la cantidad útil descargada

**IE05300** u CARTUCHO FUSIBLE 80 A INTENSIDAD (material)
Precio: 4.85
Medida la cantidad útil descargada

**IE05400** u CARTUCHO FUSIBLE 100 A INTENSIDAD (material)
Precio: 4.93
Medida la cantidad útil descargada

**IE05500** u CARTUCHO FUSIBLE 125 A INTENSIDAD (material)
Precio: 5.62
Medida la cantidad útil descargada

**IE05600** u CARTUCHO FUSIBLE 160 A INTENSIDAD (material)
Precio: 6.31
Medida la cantidad útil descargada

**IE05700** u CARTUCHO FUSIBLE 200 A INTENSIDAD (material)
Precio: 8.93
Medida la cantidad útil descargada

**IE05800** u CARTUCHO FUSIBLE 250 A INTENSIDAD AC-1 (material)
Precio: 12.98
Medida la cantidad útil descargada

**IE05900** u FUSIBLE CARTUCHO 50 AMP. S/CARTUCHO (material)
Precio: 2.77
Medida la cantidad útil descargada

**IE06000** u COFRE POLIESTER DE MANDOS Y DISTR. 20x20 cm COMPL. (material)
Precio: 40.54
Medida la cantidad útil descargada

**IE06100** u COFRE POLIESTER DE MANDOS Y DISTR. 20x30 cm COMPL. (material)
Precio: 43.19
Medida la cantidad útil descargada

**IE06200** u COFRE POLIESTER DE MANDOS Y DISTR. 30x30 cm COMPL. (material)
Precio: 50.69
Medida la cantidad útil descargada

**IE06300** u COFRE POLIESTER DE MANDOS Y DISTR. 30x40 cm COMPL. (material)
Precio: 63.68
Medida la cantidad útil descargada

**IE06400** u COFRE POLIESTER DE MANDOS Y DISTR. 30x60 cm COMPL. (material)
Precio: 102.62
Medida la cantidad útil descargada

**IE06500** u COFRE POLIESTER DE MANDOS Y DISTR. 40x40 cm COMPL. (material)
Precio: 97.3
Medida la cantidad útil descargada

**IE06600** u COFRE POLIESTER DE MANDOS Y DISTR. 40x60 cm COMPL. (material)
Precio: 88.06
Medida la cantidad útil descargada

**IE06700** u CONMUTADOR ROTATIVO (TELERRUPTOR) (material)
Precio: 21.96
Medida la cantidad útil descargada

**IE06800** u CONTADOR D.T. TRIFASICO 380/220-2,5/7,5 VERIFIC. PRIMIT. (material)
Precio: 358.91
Medida la cantidad útil descargada

**IE06900** u CONTADOR MONOFASICO 10-15 A (material)
Precio: 90.53
Medida la cantidad útil descargada

**IE07000** u CONTADOR TRIFASICO 10-15 A (material)
Precio: 264.26
Medida la cantidad útil descargada

**IE07100** u DESCONECTADOR FUSIBLES 4 POLOS Y 100 A (material)
Precio: 104.73
Medida la cantidad útil descargada

**IE07200** u INTERRUPTOR AUTOMATICO OMNIPOLAR IV 100 A (material)
Precio: 319.8
Medida la cantidad útil descargada

**IE07300** u INTERRUPTOR AUTOMATICO OMNIPOLAR IV 125 A (material)
Precio: 369.98
Medida la cantidad útil descargada

**IE07400** u INTERRUPTOR AUTOMATICO OMNIPOLAR IV160 A (material)
Precio: 473.3
Medida la cantidad útil descargada

**IE07500** u INTERRUPTOR CONMT. DE SUP. CAJA ESTANCA C/TAPA (material)
Precio: 9.43
Medida la cantidad útil descargada

**IE07600** u INTERRUPTOR CONMUTADO NORMAL (material)
Precio: 1.12
Medida la cantidad útil descargada

**IE07700** u INTERRUPTOR CONTROL POTENCIA, I+N, DE 10-35 A (material)
Precio: 39.36
Medida la cantidad útil descargada

**IE07800** u INTERRUPTOR CONTROL POTENCIA, I+N, DE 40-50 A (material)
Precio: 60.02
Medida la cantidad útil descargada

**IE08200** u INTERRUPTOR CONTROL POTENCIA, IV, DE 5-35 A (material)
Precio: 94.46
Medida la cantidad útil descargada

**IE08250** u INTERRUPTOR CONTROL POTENCIA, IV, DE 40-50 A (material)
Precio: 166.3
MEDIDA LA CANTIDAD ÚTIL DESCARGADA

**IE08300** u INTERRUPTOR CRUZAMIENTO (material)
Precio: 3.95
Medida la cantidad útil descargada

**IE08400** u INTERRUPTOR CRUZAMIENTO SUPERF. C/PLACA (material)
Precio: 4.66
Medida la cantidad útil descargada

**IE08500** u INTERRUPTOR DIFERENCIAL II 25 A/30 Ma TIPO AC (material)
Precio: 55.1
Medida la cantidad útil descargada

**IE08600** u INTERRUPTOR DIFERENCIAL II 40 A/30 mA TIPO AC (material)
Precio: 55.1
Medida la cantidad útil descargada

**IE08700** u INTERRUPTOR DIFERENCIAL II 63 A/30 mA TIPO AC (material)
Precio: 324.72
Medida la cantidad útil descargada

**IE08800** u INTERRUPTOR DIFERENCIAL II 40 A/300 mA TIPO AC (material)
Precio: 127.92
Medida la cantidad útil descargada

**IE08900** u INTERRUPTOR DIFERENCIAL II 63 A/300 mA TIPO AC (material)
Precio: 228.29
Medida la cantidad útil descargada

**IE09000** u INTERRUPTOR DIFERENCIAL IV 25 A/30 mA TIPO AC (material)
Precio: 239.11
Medida la cantidad útil descargada

**IE09100** u INTERRUPTOR DIFERENCIAL IV 40 A/30 mA TIPO AC (material)
Precio: 246.98
Medida la cantidad útil descargada

**IE09200** u INTERRUPTOR DIFERENCIAL IV 63 A/30 mA TIPO AC (material)
Precio: 539.23
Medida la cantidad útil descargada

**IE09250** u INTERRUPTOR DIFERENCIAL IV 63 A/30 MA TIPO AC (material)
Precio: 606.14
MEDIDA LA CANTIDAD ÚTIL DESCARGADA

**IE09400** u INTERRUPTOR DIFERENCIAL IV 25 A/300 mA TIPO AC (material)
Precio: 203.69
Medida la cantidad útil descargada

**IE09500** u INTERRUPTOR DIFERENCIAL IV 40 A/300 mA TIPO AC (material)
Precio: 210.58
Medida la cantidad útil descargada

**IE09600** u INTERRUPTOR DIFERENCIAL IV 63 A/300 mA TIPO AC (material)
Precio: 276.5
Medida la cantidad útil descargada

**IE09650** u INTERRUPTOR DIFERENCIAL IV 63 A/300 MA TIPO AC (material)
Precio: 448.7
MEDIDA LA CANTIDAD ÚTIL DESCARGADA

**IE09900** u INTERRUPTOR HORARIO AUTOMÁTICO (material)
Precio: 74.49
Medida la cantidad útil descargada

**IE10000** u INTERRUPTOR MAGNETOTÉRMICO I+N, DE 6-25 A (material)
Precio: 16.73
Medida la cantidad útil descargada

**IE10100** u INTERRUPTOR MAGNETOTÉRMICO I+N, DE 32-50 A (material)
Precio: 50.18
Medida la cantidad útil descargada

**IE10200** u INTERRUPTOR MAGNETOTÉRMICO I+N, 63 A (material)
Precio: 120.05
Medida la cantidad útil descargada

**IE10300** u INTERRUPTOR MAGNETOTÉRMICO II, DE 10-32 A (material)
Precio: 54.12
Medida la cantidad útil descargada

**IE10400** u INTERRUPTOR MAGNETOTÉRMICO II, DE 32-50 A (material)
Precio: 65.93
Medida la cantidad útil descargada

**IE10500** u INTERRUPTOR MAGNETOTÉRMICO III, DE 10-32 A (material)
Precio: 85.61
Medida la cantidad útil descargada

**IE10600** u INTERRUPTOR MAGNETOTÉRMICO III, DE 40-50 A (material)
Precio: 99.38
Medida la cantidad útil descargada

**IE10700** u INTERRUPTOR MAGNETOTÉRMICO III, 63 A (material)
Precio: 164.33
Medida la cantidad útil descargada

**IE10800** u INTERRUPTOR MAGNETOTÉRMICO IV, DE 10-32 A (material)
Precio: 112.18
Medida la cantidad útil descargada

**IE10900** u INTERRUPTOR SENC. CORTE. BIP. SUP. CAJA ESTANCA C/TAPA (material)
Precio: 9.43
Medida la cantidad útil descargada

**IE11000** u INTERRUPTOR SENCILLO (material)
Precio: 1.78
Medida la cantidad útil descargada

**IE11100** u LIMITADOR CORRIENTE BIPOLAR 5 A (material)
Precio: 15.16
Medida la cantidad útil descargada

**IE11200** u MODULO HOMOLOGADO PARA ALOJAMIENTO DE CONTADOR (material)
Precio: 51.48
Medida la cantidad útil descargada

**IE11300** u PICA DE ACERO COBRIZADO (2 m) GRA. (material)
Precio: 20.03
Medida la cantidad útil descargada

**IE11400** u PLACA DE COBRE PARA TOMA TIERRA (material)
Precio: 30.73
Medida la cantidad útil descargada

**IE11500** u PULSADOR (material)
Precio: 1.51
Medida la cantidad útil descargada

**IE11600** u PUNTO DE PUESTA A TIERRA (material)
Precio: 11.67
Medida la cantidad útil descargada

**IE11700** u SECCIONADOR DE NEUTRO SIN CAJA (material)
Precio: 5.32
Medida la cantidad útil descargada

**IE11800** u TABLERO AISLANTE (material)
Precio: 7.47
Medida la cantidad útil descargada

**IE11900** m TUBO PVC FLEXIBLE CORRUGADO DIÁM. 13 mm (material)
Precio: 0.16
Medida la longitud útil descargada

**IE12000** m TUBO PVC FLEXIBLE CORRUGADO DIÁM. 16 mm (material)
Precio: 0.21
Medida la longitud útil descargada

**IE12100** m TUBO PVC FLEXIBLE CORRUGADO DIÁM. 23 mm (material)
Precio: 0.31
Medida la longitud útil descargada

**IE12200** m TUBO PVC FLEXIBLE CORRUGADO DIAN. 29 mm (material)
Precio: 0.44
Medida la longitud útil descargada

**IE12300** m TUBO PVC FLEXIBLE CORRUGADO DIÁM. 36 mm (material)
Precio: 0.58
Medida la longitud útil descargada

**IE12400** m TUBO PVC FLEXIBLE CORRUGADO DIÁM. 48 mm (material)
Precio: 0.95
Medida la longitud útil descargada

**IE12500** m TUBO PVC RIGIDO DIÁM. 13 mm (material)
Precio: 0.81
Medida la longitud útil descargada

**IE12600** m TUBO PVC RIGIDO DIAN. 16 mm (material)
Precio: 1.06
Medida la longitud útil descargada

**IE12700** m TUBO PVC RIGIDO DIÁM. 21 mm (material)
Precio: 1.41
Medida la longitud útil descargada

**IE12800** m TUBO PVC RIGIDO DIÁM. 29 mm (material)
Precio: 2.11
Medida la longitud útil descargada

**IE12900** m TUBO PVC RIGIDO DIÁM. 36 mm (material)
Precio: 3.12
Medida la longitud útil descargada

**IE13000** m TUBO PVC RIGIDO DIÁM. 48 mm (material)
Precio: 4.13
Medida la longitud útil descargada

**IE13100** m TUBO ACERO DIÁM. 48 mm (material)
Precio: 9.81
Medida la longitud útil descargada

**IE13200** u ZUMBADOR ANTIPARASITARIO (material)
Precio: 7.64
Medida la cantidad útil descargada

**IE13300** u PICA PUESTA TIERRA 1,50 m GRA. Y PLAC. 50x50 cm (material)
Precio: 49.86
Medida la cantidad útil descargada

**IE13400** u ACOMETIDA ELECTRICA UNA VIVIENDA S/NORMA (material)
Precio: 285.78
Medida la cantidad útil descargada

**IE13450** u ACOMETIDA ELECTRICA UN BLOQUE S/NORMA (material)
Precio: 1428.94
Medida la cantidad útil descargada

**IE13500** u CEBADOR (material)
Precio: 0.96
Medida la cantidad útil descargada

**IE13600** u REACTANCIA 20 W (material)
Precio: 4.98
Medida la cantidad útil descargada

**IE13700** u REACTANCIA 40 W (material)
Precio: 4.98
Medida la cantidad útil descargada

**IE13800** u PROTECTOR SOBRETENSIÓN TRANSITORIA (1P+N) (material)
Precio: 158.42
MEDIDA LA CANTIDAD ÚTIL DESCARGADA

**IE13810** u PROTECTOR SOBRETENSIÓN TRANSITORIA (3P+N) (material)
Precio: 260.76
MEDIDA LA CANTIDAD ÚTIL DESCARGADA

**IE13820** u PROTECTOR SOBRETENSIÓN PERMANENTE (1P+N) (material)
Precio: 95.45
MEDIDA LA CANTIDAD ÚTIL DESCARGADA

**IE13830** u PROTECTOR SOBRETENSIÓN PERMANENTE (3P+N) (material)
Precio: 182.04
MEDIDA LA CANTIDAD ÚTIL DESCARGADA

#### IF Fontanería

**IF00100** u ANTIARIETE DIÁM. 1 (material)
Precio: 7.56
Medida la cantidad útil descargada

**IF00200** u ARMARIO METÁLICO CONTADOR 0,60x0,50 m (material)
Precio: 59.99
Medida la cantidad útil descargada

**IF00300** u ARMARIO METÁLICO CONTADOR 0,90x0,50 m (material)
Precio: 67.26
Medida la cantidad útil descargada

**IF00400** u ARMARIO METÁLICO CONTADOR 1,30x0,60 m (material)
Precio: 92.02
Medida la cantidad útil descargada

**IF00500** u ASIENTO INODORO INFANTIL PLÁSTICO ABS (material)
Precio: 17.44
Medida la cantidad útil descargada

**IF00600** u ASIENTO Y TAPA PVC (material)
Precio: 8.63
Medida la cantidad útil descargada

**IF00700** u ASIENTO Y TAPA DE CELULIT C. FUERTE CAL. ESPECIAL (material)
Precio: 31.42
Medida la cantidad útil descargada

**IF00800** u ASIENTO Y TAPA DE CELULIT C. FUERTE DE 1ª CALIDAD (material)
Precio: 25.13
Medida la cantidad útil descargada

**IF00900** u ASIENTO Y TAPA DE CELULIT C. FUERTE CAL. MEDIA (material)
Precio: 19.57
Medida la cantidad útil descargada

**IF28410** m TUBO COBRE DIAM. 33/35mm (material)
Precio: 13.94
Medida la longitud útil descargada.

**IF28420** m TUBO COBRE DIAM. 40/42mm (material)
Precio: 19.26
Medida la longitud útil descargada.

**IF01000** u ASIENTO Y TAPA DE CELULIT C. SUAVE CAL. ESPECIAL (material)
Precio: 31.65
Medida la cantidad útil descargada

**IF01100** u ASIENTO Y TAPA DE CELULIT C. SUAVE DE 1ª CALIDAD (material)
Precio: 25.13
Medida la cantidad útil descargada

**IF01200** u ASIENTO Y TAPA DE CELULIT C. SUAVE CAL. MEDIA (material)
Precio: 19.57
Medida la cantidad útil descargada

**IF01300** u ASIENTO Y TAPA DE CELULIT C. BLANCO CAL. ESPECIAL (material)
Precio: 31.42
Medida la cantidad útil descargada

**IF01400** u ASIENTO Y TAPA DE CELULIT C. BLANCO DE 1ª CALIDAD (material)
Precio: 24.78
Medida la cantidad útil descargada

**IF01450** u ASIENTO INODORO ADAPTADO DISCAPACITADO (material)
Precio: 108
Medida la cantidad útil descargada

**IF01500** u ASIENTO Y TAPA DE CELULIT C. BLANCO CAL. MEDIA (material)
Precio: 19.57
Medida la cantidad útil descargada

**IF01600** u BATERIA EXTERIOR FREGADERO F Y C CALIDAD ESPECIAL (material)
Precio: 98.42
Medida la cantidad útil descargada

**IF01700** u BATERIA EXTERIOR FREGADERO F Y C DE 1ª C. (material)
Precio: 47.7
Medida la cantidad útil descargada

**IF01800** u BATERIA EXTERIOR FREGADERO F Y C. CALIDAD MEDIA (material)
Precio: 33.07
Medida la cantidad útil descargada

**IF01900** u BATERIA EXTERIOR BAÑO/DUCHA CALIDAD ESPECIAL (material)
Precio: 149.76
Medida la cantidad útil descargada

**IF02000** u BATERIA EXTERIOR BAÑO/DUCHA DE 1ª C. (material)
Precio: 65.83
Medida la cantidad útil descargada

**IF02100** u BATERIA EXTERIOR BAÑO/DUCHA CALIDAD MEDIA (material)
Precio: 36.1
Medida la cantidad útil descargada

**IF02200** u BAÑASEO CHAPA ACERO ESMAL. BLANCO DE 1,00 m (material)
Precio: 49.6
Medida la cantidad útil descargada

**IF02300** u BAÑASEO CHAPA ACERO ESMAL. COLOR DE 1,00 m (material)
Precio: 71.6
Medida la cantidad útil descargada

**IF02400** u BAÑASEO FUNDICIÓN ESMAL. C. BLANCO DE 1,00 m (material)
Precio: 191
Medida la cantidad útil descargada

**IF02500** u BAÑERA CHAPA ACERO ESMAL. C. BLANCO DE 1,00 m (material)
Precio: 46
Medida la cantidad útil descargada

**IF02550** u BAÑERA DISCAPACITADO ESTR. VIDRIORESINA BAST. ACERO 200l (material)
Precio: 815
Medida la cantidad útil descargada

**IF02600** u BAÑERA CHAPA ACERO ESMAL. C. BLANCO DE 1,20 m (material)
Precio: 56.1
Medida la cantidad útil descargada

**IF02700** u BAÑERA CHAPA ACERO ESMAL. C. BLANCO DE 1,40 m (material)
Precio: 58.8
Medida la cantidad útil descargada

**IF02800** u BAÑERA CHAPA ACERO ESMAL. C. BLANCO DE 1,60 m (material)
Precio: 66
Medida la cantidad útil descargada

**IF02900** u BAÑERA CHAPA ACERO ESMAL. COLOR DE 1,00 m (material)
Precio: 66.3
Medida la cantidad útil descargada

**IF03000** u BAÑERA CHAPA ACERO ESMAL. COLOR DE 1,20 m (material)
Precio: 81.23
Medida la cantidad útil descargada

**IF03100** u BAÑERA CHAPA ACERO ESMAL. COLOR DE 1,40 m (material)
Precio: 84.9
Medida la cantidad útil descargada

**IF03200** u BAÑERA CHAPA ACERO ESMAL. C. SUAVE DE 1,60 m (material)
Precio: 95.3
Medida la cantidad útil descargada

**IF03300** u BAÑERA CHAPA ACERO ESMAL. C. FUERTE DE 1,60 m (material)
Precio: 95.3
Medida la cantidad útil descargada

**IF03400** u BAÑERA FUNDICIÓN ESMAL. C. BLANCO DE 1,00 m (material)
Precio: 185
Medida la cantidad útil descargada

**IF03500** u BAÑERA FUNDICIÓN ESMAL. C. BLANCO DE 1,20 m (material)
Precio: 204.12
Medida la cantidad útil descargada

**IF03600** u BAÑERA FUNDICIÓN ESMAL. C. BLANCO DE 1,40 m (material)
Precio: 243.2
Medida la cantidad útil descargada

**IF03700** u BAÑERA FUNDICIÓN ESMAL. C. BLANCO DE 1,60 m (material)
Precio: 269
Medida la cantidad útil descargada

**IF03800** u BAÑERA FUNDICIÓN ESMAL. COLOR DE 1,00 m (material)
Precio: 243.1
Medida la cantidad útil descargada

**IF03900** u BAÑERA FUNDICIÓN ESMAL. COLOR DE 1,20 m (material)
Precio: 271.3
Medida la cantidad útil descargada

**IF04000** u BAÑERA FUNDICIÓN ESMAL. COLOR DE 1,40 m (material)
Precio: 319.2
Medida la cantidad útil descargada

**IF04100** u BAÑERA FUNDICIÓN ESMAL. C. SUAVE DE 1,60 m (material)
Precio: 350.4
Medida la cantidad útil descargada

**IF04200** u BAÑERA FUNDICIÓN ESMAL. C. FUERTE DE 1,60 m (material)
Precio: 350.4
Medida la cantidad útil descargada

**IF04300** u BIDÉ DE PORCELANA C. BLANCO CAL. ESPECIAL (material)
Precio: 110.91
Medida la cantidad útil descargada

**IF04400** u BIDÉ DE PORCELANA C. BLANCO DE 1 CALIDAD (material)
Precio: 68.3
Medida la cantidad útil descargada

**IF04450** u BIDÉ ALTO DISCAPACITADOS DE PORCELANA C. BLANCO DE 1 CALIDAD (material)
Precio: 264
Medida la cantidad útil descargada

**IF04500** u BIDÉ DE PORCELANA C. BLANCO CALIDAD MEDIA (material)
Precio: 35.7
Medida la cantidad útil descargada

**IF04600** u BIDÉ DE PORCELANA C. SUAVE CAL. ESPECIAL (material)
Precio: 144.19
Medida la cantidad útil descargada

**IF04700** u BIDÉ DE PORCELANA C. SUAVE DE 1ª CALIDAD (material)
Precio: 127.2
Medida la cantidad útil descargada

**IF04800** u BIDÉ DE PORCELANA C. SUAVE CALIDAD MEDIA (material)
Precio: 51.7
Medida la cantidad útil descargada

**IF04900** u BIDÉ DE PORCELANA C. FUERTE CAL. ESPECIAL (material)
Precio: 194.22
Medida la cantidad útil descargada

**IF05000** u BIDÉ DE PORCELANA C. FUERTE DE 1ª CALIDAD (material)
Precio: 132.12
Medida la cantidad útil descargada

**IF05100** u BIDÉ DE PORCELANA C. FUERTE CALIDAD MEDIA (material)
Precio: 42.5
Medida la cantidad útil descargada

**IF05300** u BOTE SIFÓNICO PVC DIÁM. 110 mm (material)
Precio: 5.65
Medida la cantidad útil descargada

**IF05400** u BOTE SIFÓNICO PVC DIÁM. 125 mm (material)
Precio: 6.73
Medida la cantidad útil descargada

**IF05600** u BOTE SIFÓNICO SUMIDERO PVC DIÁM. 125 mm (material)
Precio: 6.73
Medida la cantidad útil descargada

**IF05700** u CALENTADOR A GAS BAJA PRESIÓN DE 10 l (material)
Precio: 159.47
Medida la cantidad útil descargada

**IF05800** u CALENTADOR A GAS PRESIÓN NORMAL DE 13 l (material)
Precio: 210.33
Medida la cantidad útil descargada

**IF05900** u CALENTADOR A GAS PRESIÓN NORMAL (material)
Precio: 101.07
Medida la cantidad útil descargada

**IF06000** u CALENTADOR ACUMULADOR A GAS 100 l (material)
Precio: 317.83
Medida la cantidad útil descargada

**IF06100** u CALENTADOR ACUMULADOR ELECTRICO 100 l 1500W (material)
Precio: 268.42
Medida la cantidad útil descargada

**IF06200** u CALENTADOR ACUMULADOR ELECTRICO 80 l (material)
Precio: 243.73
Medida la cantidad útil descargada

**IF06240** u BATERIA DE ACERO INOXIDABLE PARA 20 CONTADORES DIVIS. AGUA (material)
Precio: 397.93
MEDIDA LA CANTIDAD ÚTIL DESCARGADA

**IF06241** u BATERIA DE ACERO INOXIDABLE PARA 24 CONTADORES DIVIS. AGUA (material)
Precio: 468.51
MEDIDA LA CANTIDAD ÚTIL DESCARGADA

**IF06242** u BATERIA DE ACERO INOXIDABLE PARA 27 CONTADORES DIVIS. AGUA (material)
Precio: 539.72
MEDIDA LA CANTIDAD ÚTIL DESCARGADA

**IF06243** u BATERIA DE ACERO INOXIDABLE PARA 30 CONTADORES DIVIS. AGUA (material)
Precio: 543.55
MEDIDA LA CANTIDAD ÚTIL DESCARGADA

**IF06250** u BATERIA DE HIERRO GALVANIZADO PARA 20 CONTADORES DIVIS. AGUA (material)
Precio: 229.39
Medida la cantidad útil descargada

**IF06253** u BATERIA DE HIERRO GALVANIZADO PARA 24 CONTADORES DIVIS. AGUA (material)
Precio: 255.51
Medida la cantidad útil descargada

**IF06256** u BATERIA DE HIERRO GALVANIZADO PARA 27 CONTADORES DIVIS. AGUA (material)
Precio: 308.43
Medida la cantidad útil descargada

**IF06258** u BATERIA DE HIERRO GALVANIZADO PARA 30 CONTADORES DIVIS. AGUA (material)
Precio: 297.94
Medida la cantidad útil descargada

**IF06260** u BATERIA DE POLIPROPILENO PARA 4 CONTADORES DIVIS. AGUA (material)
Precio: 102.32
MEDIDA LA CANTIDAD ÚTIL DESCARGADA

**IF06261** u BATERIA DE POLIPROPILENO PARA 8 CONTADORES DIVIS. AGUA (material)
Precio: 137.35
MEDIDA LA CANTIDAD ÚTIL DESCARGADA

**IF06262** u BATERIA DE POLIPROPILENO PARA 12 CONTADORES DIVIS. AGUA (material)
Precio: 150.81
MEDIDA LA CANTIDAD ÚTIL DESCARGADA

**IF06263** u BATERIA DE POLIPROPILENO PARA 16 CONTADORES DIVIS. AGUA (material)
Precio: 173.22
MEDIDA LA CANTIDAD ÚTIL DESCARGADA

**IF06264** u BATERIA DE POLIPROPILENO PARA 20 CONTADORES DIVIS. AGUA (material)
Precio: 195.12
MEDIDA LA CANTIDAD ÚTIL DESCARGADA

**IF06265** u BATERIA DE POLIPROPILENO PARA 24 CONTADORES DIVIS. AGUA (material)
Precio: 219.59
MEDIDA LA CANTIDAD ÚTIL DESCARGADA

**IF06266** u BATERIA DE POLIPROPILENO PARA 27 CONTADORES DIVIS. AGUA (material)
Precio: 259.84
MEDIDA LA CANTIDAD ÚTIL DESCARGADA

**IF06267** u BATERIA DE POLIPROPILENO PARA 30 CONTADORES DIVIS. AGUA (material)
Precio: 275.12
MEDIDA LA CANTIDAD ÚTIL DESCARGADA

**IF06268** u BATERIA DE POLIPROPILENO PARA 36 CONTADORES DIVIS. AGUA (material)
Precio: 374.21
MEDIDA LA CANTIDAD ÚTIL DESCARGADA

**IF06270** u VÁLVULA ENTRADA BATERIA CONTADORES DN 13/15 mm ORIENTABLE (material)
Precio: 10.45
Medida la cantidad útil descargada

**IF06271** u VÁLVULA SALIDA BATERIA CONTADORES DN 13/15 mm (material)
Precio: 7.1
Medida la cantidad útil descargada

**IF06275** u TUBO FLEXIBLE DE 3/4"X 50 cm (material)
Precio: 5.55
Medida la cantidad útil descargada

**IF06276** u VÁLVULA DE BOLA ENTRADA BATERIA CONTADORES DN 20 MM ORIENTABLE (material)
Precio: 15.06
MEDIDA LA CANTIDAD ÚTIL DESCARGADA

**IF06277** u VÁLVULA DE BOLA SALIDA BATERIA CONTADORES DN 20 MM (material)
Precio: 12.56
MEDIDA LA CANTIDAD ÚTIL DESCARGADA

**IF06278** u PLACA IDENTIFICACION (material)
Precio: 11.25
Medida la cantidad útil descargada

**IF06280** u MANGUITO CORTAFUEGOS LONGITUD 2,190 M (material)
Precio: 184.58
MEDIDA LA CANTIDAD ÚTIL DESCARGADA

**IF06281** u VÁLVULA DE AIREACIÓN PARA BAJANTES DIÁM. 75/90/110 MM (material)
Precio: 55.58
MEDIDA LA CANTIDAD ÚTIL DESCARGADA

**IF06282** u VÁLVULA DE AIREACIÓN PARA DESAGUES DIÁM. 32/40/50 MM (material)
Precio: 33.2
MEDIDA LA CANTIDAD ÚTIL DESCARGADA

**IF06283** u SIFÓN CON VENTILACIÓN CON ACABADO CROMADO (material)
Precio: 85.72
MEDIDA LA CANTIDAD ÚTIL DESCARGADA

**IF06290** u ARMARIO DE HORMIGÓN CON PUERTA PARA CONTADOR 0,50X0,60 M (material)
Precio: 142.58
MEDIDA LA CANTIDAD ÚTIL DESCARGADA

**IF06291** u ARMARIO DE HORMIGÓN CON PUERTA PARA CONTADOR 0,30X0,45 M (material)
Precio: 76.57
MEDIDA LA CANTIDAD ÚTIL DESCARGADA

**IF06300** u CONTADOR DIVISIONARIO 10 mm (material)
Precio: 48.6
Medida la cantidad útil descargada

**IF06310** u CONTADOR DIVISIONARIO 13 mm (material)
Precio: 48.6
Medida la cantidad útil descargada

**IF06320** u CONTADOR DIVISIONARIO 15 mm (material)
Precio: 53.67
Medida la cantidad útil descargada

**IF06330** u CONTADOR DIVISIONARIO 20 mm (material)
Precio: 65.48
Medida la cantidad útil descargada

**IF06400** u CONTADOR GENERAL 10 mm (material)
Precio: 75.59
Medida la cantidad útil descargada

**IF06500** u CONTADOR GENERAL 13 mm (material)
Precio: 75.59
Medida la cantidad útil descargada

**IF06600** u CONTADOR GENERAL 15 mm (material)
Precio: 75.59
Medida la cantidad útil descargada

**IF06700** u CONTADOR GENERAL 20 mm (material)
Precio: 105.98
Medida la cantidad útil descargada

**IF06800** u CONTADOR GENERAL 25 mm (material)
Precio: 222.04
Medida la cantidad útil descargada

**IF06900** u CONTADOR GENERAL 30 mm (material)
Precio: 310.93
Medida la cantidad útil descargada

**IF07000** u CONTADOR GENERAL 40 mm (material)
Precio: 480.73
Medida la cantidad útil descargada

**IF07100** u CONTADOR GENERAL 50 mm (material)
Precio: 527.04
Medida la cantidad útil descargada

**IF07200** u CONTADOR GENERAL 65 mm (material)
Precio: 643.9
Medida la cantidad útil descargada

**IF07300** u CONTADOR GENERAL 80 mm (material)
Precio: 792.92
Medida la cantidad útil descargada

**IF07400** u CUBRETUBOS (material)
Precio: 8.12
Medida la cantidad útil descargada

**IF07500** u CUERPO URINARIO 0,52x0,39x1,10 (material)
Precio: 120.46
Medida la cantidad útil descargada

**IF07600** u DEFLECTOR (material)
Precio: 3.07
Medida la cantidad útil descargada

**IF07700** u DEPOSITO FIBROCEMENTO 300 l CON TAPA (material)
Precio: 89.28
Medida la cantidad útil descargada

**IF07800** u DESAGUE AUTOMÁTICO LAVABO (material)
Precio: 18.2
Medida la cantidad útil descargada

**IF07900** u DESAGUE BAÑERA 1 1/4" C/REBOSADERO (material)
Precio: 9.2
Medida la cantidad útil descargada

**IF08000** u DESAGUE BIDÉ C/TAPÓN Y CADENILLA (material)
Precio: 5.96
Medida la cantidad útil descargada

**IF08100** u DESAGUE DUCHA CON REJILLA (material)
Precio: 4.26
Medida la cantidad útil descargada

**IF08200** u DILATADOR ACERO GALVAN. DIÁM. 1/2" (10 mm) (material)
Precio: 22.28
Medida la cantidad útil descargada

**IF08300** u DILATADOR COBRE 12 mm (material)
Precio: 43.74
Medida la cantidad útil descargada

**IF08400** u DUCHA TELEFONO FLEX. CROMADO CAL. ESPECIAL 1,50 m (material)
Precio: 49.53
Medida la cantidad útil descargada

**IF08500** u DUCHA TELEFONO FLEX. CROMADO 1ª CAL.1,50 m (material)
Precio: 35.74
Medida la cantidad útil descargada

**IF08600** u DUCHA TELEFONO FLEX. CROMADO CAL. MED. 1,50 m (material)
Precio: 11.04
Medida la cantidad útil descargada

**IF08700** u EQUIPO GRIFER. MEZCLA CAÑO CENT. LAVAD CAL. ESPECIAL (material)
Precio: 89.07
Medida la cantidad útil descargada

**IF08800** u EQUIPO GRIFER. MEZCLA.CAÑO CENT. LAVAD.1ª (material)
Precio: 52.2
Medida la cantidad útil descargada

**IF08900** u EQUIPO GRIFER. MEZCLA. CAÑO CENT. LAVAD.CALIDAD MEDIA (material)
Precio: 32.86
Medida la cantidad útil descargada

**IF09000** u EQUIPO GRIFERIA MEZCLA CAÑO CENTR. LAV. CALIDAD ESPECIAL (material)
Precio: 113.75
Medida la cantidad útil descargada

**IF09100** u EQUIPO GRIFERIA MEZCLA CAÑO CENTR. LAV. 1ª C. (material)
Precio: 73.39
Medida la cantidad útil descargada

**IF09200** u EQUIPO GRIFERIA.MEZCLA CAÑO CENTR. LAV. CALIDAD MEDIA (material)
Precio: 29.73
Medida la cantidad útil descargada

**IF09300** u EQUIPO GRIFERIA MEZCLA CAÑO CENTR. BIDÉ 1ª C. (material)
Precio: 39.64
Medida la cantidad útil descargada

**IF09400** u EQUIPO GRIFERIA MONOBLOC BIDÉ CALIDAD ESPECIAL (material)
Precio: 86.97
Medida la cantidad útil descargada

**IF09500** u EQUIPO GRIFERIA MONOBLOC BIDÉ DE 1ª C. (material)
Precio: 45.64
Medida la cantidad útil descargada

**IF09550** u EQUIPO GRIFERIA GERONTOLÓGICO PARA BAÑO (material)
Precio: 111
Medida la cantidad útil descargada

**IF09600** u EQUIPO GRIFERIA MONOBLOC BIDÉ CALIDAD MEDIA (material)
Precio: 26.41
Medida la cantidad útil descargada

**IF09700** u EQUIPO GRIFERIA MONOBLOC FREG. CALIDAD ESPECIAL (material)
Precio: 93.17
Medida la cantidad útil descargada

**IF09800** u EQUIPO GRIFERIA MONOBLOC FREG. CALIDAD MEDIA (material)
Precio: 50.09
Medida la cantidad útil descargada

**IF09900** u EQUIPO GRIFERIA MONOBLOC PILETA CALIDAD ESPECIAL (material)
Precio: 83.5
Medida la cantidad útil descargada

**IF10000** u EQUIPO GRIFERIA MONOBLOC PILETA DE 1ª C. (material)
Precio: 46.96
Medida la cantidad útil descargada

**IF10100** u EQUIPO GRIFERIA MONOBLOC PILETA CALIDAD MEDIA (material)
Precio: 30.23
Medida la cantidad útil descargada

**IF10102** u EQUIPO GRIFERIA MONOMANDO LAVABO 1ª CAL. (material)
Precio: 45.36
Medida la cantidad útil descargada

**IF10104** u EQUIPO GRIFERIA MONOMANDO BIDÉ 1ª CAL. (material)
Precio: 44.62
Medida la cantidad útil descargada

**IF10106** u EQUIPO GRIFERIA MONOMANDO BAÑO-DUCHA 1ª CAL. (material)
Precio: 54.13
Medida la cantidad útil descargada

**IF10108** u EQUIPO GRIFERIA MONOMANDO FREGADERO 1ª CAL. (material)
Precio: 46.09
Medida la cantidad útil descargada

**IF10200** u FLUXOR 1/2" CON TUBO DE DESCARGA CAL. MEDIA (material)
Precio: 94.3
Medida la cantidad útil descargada

**IF10300** u FLUXOR 3/4" DE 0,4 A 4 atm CON LLAVE Y TUBO DESCARGA (material)
Precio: 109
Medida la cantidad útil descargada

**IF10400** u FLUXOR 3/4" DE 1,2 A 10 atm CON LLAVE Y TUBO DESCARGA (material)
Precio: 200.2
Medida la cantidad útil descargada

**IF10500** u FLUXOR 1"PARA INOD. CON TUBO DESCG. CURVO (material)
Precio: 200.2
Medida la cantidad útil descargada

**IF10600** u FLUXOR 1"DE 0,4 A 4 ATM. CON LLAVE Y TUBO DESCARGA (material)
Precio: 136.71
Medida la cantidad útil descargada

**IF10700** u FREGADERO 2 SENOS, ESCUR. PORC. VITR. C. BLANCO. DE 1,20 m (material)
Precio: 143.46
Medida la cantidad útil descargada

**IF10800** u FREGADERO 2 SENOS, ESCUR. PORC. VITR. COLOR DE 1,20 m (material)
Precio: 197.11
Medida la cantidad útil descargada

**IF10900** u FREGADERO 2 SENOS, ESCUR. AC. INOX. DE 1,20 m (material)
Precio: 136
Medida la cantidad útil descargada

**IF11000** u FREGADERO 2 SENOS EN PORC. VITR. C. BLANCO (material)
Precio: 132.33
Medida la cantidad útil descargada

**IF11100** u FREGADERO 2 SENOS EN PORC. VITR.COLOR (material)
Precio: 182.11
Medida la cantidad útil descargada

**IF11200** u FREGADERO 2 SENOS ACERO INOX. DE 1,00 m (material)
Precio: 119
Medida la cantidad útil descargada

**IF11300** u FREGADERO UN SENO Y ESCUR. EN PORC. VITR. C. BLANCO (material)
Precio: 103.01
Medida la cantidad útil descargada

**IF11400** u FREGADERO UN SENO Y ESCUR. EN PORC. VITR. COLOR (material)
Precio: 137.68
Medida la cantidad útil descargada

**IF11500** u FREGADERO UN SENO Y ESCR. AC. INOX. DE 1,00 m (material)
Precio: 87.12
Medida la cantidad útil descargada

**IF11600** u FREGADERO UN SENO PORC. C. BLANCO 0,70 m (material)
Precio: 54.37
Medida la cantidad útil descargada

**IF11700** u FREGADERO UN SENO PORC. COLOR 0,70 m (material)
Precio: 91.08
Medida la cantidad útil descargada

**IF11800** u FREGADERO UN SENO ACERO INOX. DE 0,70 m (material)
Precio: 78.2
Medida la cantidad útil descargada

**IF11900** u GRIFO COMPROBACIÓN MIRILLA DIÁM. 1/2" (material)
Precio: 51.38
Medida la cantidad útil descargada

**IF12000** u GRIFO COMPROBACIÓN MIRILLA DIÁM. 3/4" (material)
Precio: 63.5
Medida la cantidad útil descargada

**IF12100** u GRIFO COMPROBACIÓN MIRILLA DIÁM. 1" (material)
Precio: 72.06
Medida la cantidad útil descargada

**IF12200** u GRIFO COMPROBACIÓN MIRILLA DIÁM. 1 1/4" (material)
Precio: 122.72
Medida la cantidad útil descargada

**IF12300** u GRIFO COMPROBACIÓN MIRILLA DIÁM. 1 1/2" (material)
Precio: 139.14
Medida la cantidad útil descargada

**IF12400** u GRIFO COMPROBACIÓN MIRILLA DIÁM. 1 3/4" (material)
Precio: 159.55
Medida la cantidad útil descargada

**IF12500** u GRIFO COMPROBACIÓN MIRILLA DIÁM. 2" (material)
Precio: 191.94
Medida la cantidad útil descargada

**IF12600** u GRIFO COMPROBACIÓN MIRILLA DIÁM. 2 1/2" (material)
Precio: 388.88
Medida la cantidad útil descargada

**IF12700** u "GRIFO COMPROBACIÓN MIRILLA DIÁM. 3" (material)
Precio: 507.61
Medida la cantidad útil descargada

**IF12800** u GRIFO CROMADO BOCA ROSCADA C/PARED CALIDAD ESPECIAL (material)
Precio: 47.55
Medida la cantidad útil descargada

**IF12900** u GRIFO CROMADO BOCA ROSCADA C/PARED DE 1ª CAL. (material)
Precio: 19.22
Medida la cantidad útil descargada

**IF13000** u GRIFO CROMADO BOCA ROSCADA C/PARED CALIDAD MEDIA (material)
Precio: 16.08
Medida la cantidad útil descargada

**IF13100** u GRIFO INTEGRAL BIDÉ CALIDAD ESPECIAL (material)
Precio: 23.87
Medida la cantidad útil descargada

**IF13200** u GRIFO INTEGRAL BIDÉ DE 1ª CAL. (material)
Precio: 13.16
Medida la cantidad útil descargada

**IF13300** u GRIFO INTEGRAL BIDÉ CALIDAD MEDIA (material)
Precio: 9.98
Medida la cantidad útil descargada

**IF13400** u GRIFO LAVADORA/LAVAVAJILLAS CALIDAD ESPECIAL (material)
Precio: 45.07
Medida la cantidad útil descargada

**IF13500** u GRIFO LAVADORA/LAVAVAJILLAS DE 1ª CAL. (material)
Precio: 14.59
Medida la cantidad útil descargada

**IF13600** u GRIFO LAVADORA/LAVAVAJILLAS CALIDAD MEDIA (material)
Precio: 10.63
Medida la cantidad útil descargada

**IF13700** u GRIFO MEZCLADOR TEMPORIZADO DE 1ª CAL. (material)
Precio: 306.11
Medida la cantidad útil descargada

**IF13800** u GRIFO FREGADERO DE 1ª CAL. (material)
Precio: 31.07
Medida la cantidad útil descargada

**IF13900** u GRIFO MONOBLOC FREGADERO DE 1ª CAL. (material)
Precio: 72.9
Medida la cantidad útil descargada

**IF14000** u GRIFO MONOBLOC LAVABO CALIDAD ESPECIAL (material)
Precio: 92.13
Medida la cantidad útil descargada

**IF14100** u GRIFO MONOBLOC LAVABO DE 1ª CAL. (material)
Precio: 42.59
Medida la cantidad útil descargada

**IF14200** u GRIFO MONOBLOC LAVABO CALIDAD MEDIA (material)
Precio: 31.5
Medida la cantidad útil descargada

**IF14300** u GRIFO TEMPORIZADO DUCHA PULSADOR DE PIE (material)
Precio: 403.8
Medida la cantidad útil descargada

**IF14400** u GRIFO TEMPORIZADO INODORO, TAZA TURCA O VERTEDERO (material)
Precio: 76.36
Medida la cantidad útil descargada

**IF14500** u GRIFO TEMPORIZADO LAVABO DE 1ª C. (material)
Precio: 40.8
Medida la cantidad útil descargada

**IF14600** u GRIFO TEMPORIZADO URINARIO DE PIE Y MURAL (material)
Precio: 68.15
Medida la cantidad útil descargada

**IF14700** u GRIFO TEMPORIZADO URINARIO DE PIE Y MURAL PULSADOR PIE (material)
Precio: 403.8
Medida la cantidad útil descargada

**IF14800** u GRUPO PRESIÓN 2 BOMBAS Y CALDERÍN 500 l (material)
Precio: 1988.75
Medida la cantidad útil descargada

**IF14900** u INODORO CON TANQUE BAJO C. BLANCO CAL. ESPECIAL (material)
Precio: 259.75
Medida la cantidad útil descargada

**IF15000** u INODORO CON TANQUE BAJO C. BLANCO DE 1ª CALIDAD (material)
Precio: 171
Medida la cantidad útil descargada

**IF15050** u INODORO DISCAPACITADO APERT. FRONTAL (material)
Precio: 239
Medida la cantidad útil descargada

**IF15060** u INODORO DISCAPACITADO SUSPENDIDO APERT. FRONTAL (material)
Precio: 410
Medida la cantidad útil descargada

**IF15070** u INODORO ALTO DISCAPACITADO (material)
Precio: 399
Medida la cantidad útil descargada

**IF15080** u INODORO-BIDÉ PARA DISCAPACITADOS DE VIDRIOQUINA (material)
Precio: 695
Medida la cantidad útil descargada

**IF15100** u INODORO CON TANQUE BAJO C. BLANCO CAL. MEDIA (material)
Precio: 102.35
Medida la cantidad útil descargada

**IF15200** u INODORO CON TANQUE BAJO C. FUERTE CAL. ESPECIAL (material)
Precio: 431.55
Medida la cantidad útil descargada

**IF15300** u INODORO CON TANQUE BAJO C. FUERTE DE 1ª CALIDAD (material)
Precio: 310.88
Medida la cantidad útil descargada

**IF15400** u INODORO CON TANQUE BAJO C. FUERTE CAL. MEDIA (material)
Precio: 119.03
Medida la cantidad útil descargada

**IF15500** u INODORO CON TANQUE BAJO C. SUAVE CAL. ESPECIAL (material)
Precio: 305.01
Medida la cantidad útil descargada

**IF15600** u INODORO CON TANQUE BAJO C. SUAVE DE 1ª CALIDAD (material)
Precio: 286.8
Medida la cantidad útil descargada

**IF15700** u INODORO CON TANQUE BAJO C. SUAVE CAL. MEDIA (material)
Precio: 136.3
Medida la cantidad útil descargada

**IF15800** u INODORO FLUXÓMETRO C. BLANCO DE 1ª CALIDAD (material)
Precio: 79.76
Medida la cantidad útil descargada

**IF15900** u INODORO FLUXÓMETRO C. BLANCO CALIDAD MEDIA (material)
Precio: 37.9
Medida la cantidad útil descargada

**IF16000** u INODORO FLUXÓMETRO C. FUERTE DE 1ª CALIDAD (material)
Precio: 148
Medida la cantidad útil descargada

**IF16100** u INODORO FLUXÓMETRO C. FUERTE CALIDAD MEDIA (material)
Precio: 46.93
Medida la cantidad útil descargada

**IF16200** u INODORO FLUXÓMETRO C. SUAVE DE 1ª CALIDAD (material)
Precio: 109.91
Medida la cantidad útil descargada

**IF16300** u INODORO FLUXÓMETRO C. SUAVE CALIDAD MEDIA (material)
Precio: 54.3
Medida la cantidad útil descargada

**IF16400** u INODORO INFANTIL TANQUE ALTO, BLANCO (material)
Precio: 32.58
Medida la cantidad útil descargada

**IF16500** u INODORO TANQUE ALTO C. BLANCO DE 1ª CALIDAD (material)
Precio: 79.76
Medida la cantidad útil descargada

**IF16600** u INODORO PARA TANQUE ALTO COLOR BLANCO CAL. MEDIA (material)
Precio: 32.58
Medida la cantidad útil descargada

**IF16700** u JUEGO DE RAMALILLOS (material)
Precio: 3.86
Medida la cantidad útil descargada

**IF16800** u JUEGO ESCUADRAS ACERO INOXIDABLE (material)
Precio: 4.35
Medida la cantidad útil descargada

**IF16900** u JUEGO MECANISMOS DESCARGA INTERMITENTE (material)
Precio: 15.71
Medida la cantidad útil descargada

**IF17000** u JUEGO MECANISMOS DESCARGA TANQUE ALTO (material)
Precio: 10.25
Medida la cantidad útil descargada

**IF17100** u JUEGO RAMALILLOS FLEXIBLES (material)
Precio: 4.5
Medida la cantidad útil descargada

**IF17200** u JUEGO TORNILLOS FIJACIÓN CROMADOS CAL. MEDIA (material)
Precio: 3.05
Medida la cantidad útil descargada

**IF17250** u JUEGO TORNILLOS FIJACIÓN PARA INODORO/ BIDÉ DISCAPACITADO (material)
Precio: 58.85
Medida la cantidad útil descargada

**IF17300** u JUEGO, SOPORTES, HIERRO FUNDIDO (material)
Precio: 20.29
Medida la cantidad útil descargada

**IF17350** u JUEGO, SOPORTES, ACERO LAM. FRIO NEUMÁTICO (material)
Precio: 304.95
Medida la cantidad útil descargada

**IF17351** u JUEGO, SOPORTES, ACERO LAM. FRIO MANUAL (material)
Precio: 161.57
Medida la cantidad útil descargada

**IF17352** u JUEGO, SOPORTES, ACERO LAM. FRIO FIJO (material)
Precio: 58.85
Medida la cantidad útil descargada

**IF17400** u LAVABO ANGULAR PORCELANA, BLANCO, DE 0,60 m CAL. MEDIA (material)
Precio: 41.25
Medida la cantidad útil descargada

**IF17500** u LAVABO DOS SENOS PORCELANA C. BLANCO DE 1 m CAL. MEDIA (material)
Precio: 124.75
Medida la cantidad útil descargada

**IF17600** u LAVABO DOS SENOS PORCELANA C. SUAVE DE 1 m CAL. MEDIA (material)
Precio: 172.01
Medida la cantidad útil descargada

**IF17700** u LAVABO DOS SENOS PORCELANA C. FUERTE DE 1 m CAL. MEDIA (material)
Precio: 231.43
Medida la cantidad útil descargada

**IF17800** u LAVABO ENCIMERA PORC. 0,60x0,50 m C. BLANCO CAL. MEDIA (material)
Precio: 60
Medida la cantidad útil descargada

**IF17900** u LAVABO ENCIMERA PORC. 0,60x0,50 m C. SUAVE CAL. MEDIA (material)
Precio: 82.69
Medida la cantidad útil descargada

**IF18000** u LAVABO ENCIMERA PORC. 0,60x0,50 m C. FUERTE CAL. MEDIA (material)
Precio: 111.38
Medida la cantidad útil descargada

**IF18100** u LAVABO MURAL C. BLANCO DE 0,50 m CAL. MEDIA (material)
Precio: 34.2
Medida la cantidad útil descargada

**IF18200** u LAVABO MURAL C. BLANCO DE 0,60 m CAL. MEDIA (material)
Precio: 37.51
Medida la cantidad útil descargada

**IF18300** u LAVABO MURAL DOS SENOS PORC. C. BLANCO 1 m CAL. MEDIA (material)
Precio: 124.75
Medida la cantidad útil descargada

**IF18400** u LAVABO MURAL DOS SENOS PORC. C. SUAVE 1 m CAL. MEDIA (material)
Precio: 172
Medida la cantidad útil descargada

**IF18500** u LAVABO MURAL DOS SENOS PORC. C. FUERTE 1 m CAL. MEDIA (material)
Precio: 130.34
Medida la cantidad útil descargada

**IF18600** u LAVABO MURAL PORC. C. FUERTE DE 0,70 m CAL. MEDIA (material)
Precio: 92.17
Medida la cantidad útil descargada

**IF18700** u LAVABO MURAL PORC. C. SUAVE DE 0,50 m CAL. MEDIA (material)
Precio: 52.04
Medida la cantidad útil descargada

**IF18800** u LAVABO MURAL PORC. C. SUAVE DE 0,60 m CAL. MEDIA (material)
Precio: 68.21
Medida la cantidad útil descargada

**IF18900** u LAVABO MURAL PORC. C. SUAVE DE 0,70 m CAL. MEDIA (material)
Precio: 74.32
Medida la cantidad útil descargada

**IF19000** u LAVABO MURAL PORC. C. BLANCO DE 0,70 m CAL. MEDIA (material)
Precio: 51.97
Medida la cantidad útil descargada

**IF19100** u LAVABO PORCELANA C. BLANCO DE 0,80 m CAL. ESPECIAL (material)
Precio: 75.01
Medida la cantidad útil descargada

**IF19200** u LAVABO PORCELANA C. BLANCO DE 0,70 m CAL. ESPECIAL (material)
Precio: 64.54
Medida la cantidad útil descargada

**IF19300** u LAVABO PORCELANA C. BLANCO DE 0,70 m 1ª CALIDAD (material)
Precio: 58.72
Medida la cantidad útil descargada

**IF19400** u LAVABO PORCELANA C. BLANCO DE 0,70 m CAL. MEDIA (material)
Precio: 49.68
Medida la cantidad útil descargada

**IF19500** u LAVABO PORCELANA C. BLANCO DE 0,60 m 1ª CALIDAD (material)
Precio: 54.54
Medida la cantidad útil descargada

**IF19600** u LAVABO PORCELANA C. BLANCO DE 0,60 m CAL. MEDIA (material)
Precio: 27.23
Medida la cantidad útil descargada

**IF19700** u LAVABO PORCELANA C. BLANCO DE 0,50 m 1ª CALIDAD (material)
Precio: 35.01
Medida la cantidad útil descargada

**IF19800** u LAVABO PORCELANA C. BLANCO DE 0,50 m CAL. MEDIA (material)
Precio: 19.3
Medida la cantidad útil descargada

**IF19900** u LAVABO PORCELANA C. FUERTE DE 0,80 m CAL. ESPECIAL (material)
Precio: 130.75
Medida la cantidad útil descargada

**IF20000** u LAVABO PORCELANA C. FUERTE DE 0,70 m 1ª CALIDAD (material)
Precio: 102.74
Medida la cantidad útil descargada

**IF20100** u LAVABO PORCELANA C. FUERTE DE 0,70 m CAL. MEDIA (material)
Precio: 92.17
Medida la cantidad útil descargada

**IF20200** u LAVABO PORCELANA C. SUAVE DE 0,80 m CAL. ESPECIAL (material)
Precio: 97.09
Medida la cantidad útil descargada

**IF20300** u LAVABO PORCELANA C. SUAVE DE 0,70 m CAL. ESPECIAL (material)
Precio: 85.3
Medida la cantidad útil descargada

**IF20400** u LAVABO PORCELANA C. SUAVE DE 0,70 m 1ª CALIDAD (material)
Precio: 76.32
Medida la cantidad útil descargada

**IF20500** u LAVABO PORCELANA C. SUAVE DE 0,70 m CAL. MEDIA (material)
Precio: 68.43
Medida la cantidad útil descargada

**IF20600** u LAVABO PORCELANA C. SUAVE DE 0,60 m 1ª CALIDAD (material)
Precio: 70.85
Medida la cantidad útil descargada

**IF20700** u LAVABO PORCELANA C. SUAVE DE 0,60 m CAL. MEDIA (material)
Precio: 39.16
Medida la cantidad útil descargada

**IF20800** u LAVABO PORCELANA C. SUAVE DE 0,50 m 1ª CALIDAD (material)
Precio: 35.18
Medida la cantidad útil descargada

**IF20900** u LAVABO PORCELANA C. SUAVE DE 0,50 m CAL. MEDIA (material)
Precio: 30.85
Medida la cantidad útil descargada

**IF21000** u LAVAMANOS PORCELANA, BLANCO, 0,40 CAL. MEDIA (material)
Precio: 20.6
Medida la cantidad útil descargada

**IF21050** u LAVAMANOS DISCAP. PORCELANA, BLANCO, 0,40 m (material)
Precio: 239
Medida la cantidad útil descargada

**IF21100** u LLAVE PASO DIÁM. 1/2" (10/15 mm) (material)
Precio: 3.45
Medida la cantidad útil descargada

**IF21200** u LLAVE PASO CROMADA 1/2" (10/15 mm) CALIDAD ESPECIAL (material)
Precio: 21.23
Medida la cantidad útil descargada

**IF21300** u LLAVE PASO CROMADA 1/2" (10/15 mm) PRIMERA CALIDAD (material)
Precio: 13.6
Medida la cantidad útil descargada

**IF21400** u LLAVE PASO CROMADA 1/2" (10/15 mm) CALIDAD MEDIA (material)
Precio: 9.19
Medida la cantidad útil descargada

**IF21500** u LLAVE PASO DIÁM. 3/4" (15/20 mm) (material)
Precio: 5.97
Medida la cantidad útil descargada

**IF21600** u LLAVE PASO CROMADA 3/4" (15/20 mm) CALIDAD ESPECIAL (material)
Precio: 27.87
Medida la cantidad útil descargada

**IF21700** u LLAVE PASO CROMADA 3/4" (15/20 mm) PRIMERA CALIDAD (material)
Precio: 16.42
Medida la cantidad útil descargada

**IF21800** u LLAVE PASO CROMADA 3/4" (15/20 mm) CALIDAD MEDIA (material)
Precio: 14.2
Medida la cantidad útil descargada

**IF21900** u LLAVE PASO DIÁM. 1" (22/25 mm) (material)
Precio: 11.94
Medida la cantidad útil descargada

**IF22000** u LLAVE PASO CROMADA 1" (22/25 mm) CALIDAD ESPECIAL (material)
Precio: 27.87
Medida la cantidad útil descargada

**IF22100** u LLAVE PASO CROMADA 1" (22/25 mm) PRIMERA CALIDAD (material)
Precio: 20.61
Medida la cantidad útil descargada

**IF22200** u LLAVE PASO CROMADA 1" (22/25 mm) CALIDAD MEDIA (material)
Precio: 14.76
Medida la cantidad útil descargada

**IF22300** u LLAVE PASO CON GRIFO VACIADO 1" (material)
Precio: 39.15
Medida la cantidad útil descargada

**IF22400** u LLAVE PASO CON GRIFO VACIADO 1 1/2" (material)
Precio: 49.78
Medida la cantidad útil descargada

**IF22500** u LLAVE PASO CON GRIFO VACIADO 1 1/4" (material)
Precio: 43.14
Medida la cantidad útil descargada

**IF22600** u LLAVE PASO ESCUADRA DIÁM. 1/2" (material)
Precio: 4.31
Medida la cantidad útil descargada

**IF22700** m MANGUETÓN PVC DIÁM. 113 mm (material)
Precio: 13.49
Medida la longitud útil descargada

**IF22800** m MANGUETÓN PVC DIÁM. 93 mm (material)
Precio: 11.33
Medida la longitud útil descargada

**IF22900** u PEDESTAL PORCELANA C. BLANCO CAL. ESPECIAL (material)
Precio: 56.6
Medida la cantidad útil descargada

**IF23000** u PEDESTAL PORCELANA C. BLANCO DE 1ª CALIDAD (material)
Precio: 39.88
Medida la cantidad útil descargada

**IF23100** u PEDESTAL PORCELANA C. BLANCO CALIDAD MEDIA (material)
Precio: 22.4
Medida la cantidad útil descargada

**IF23200** u PEDESTAL PORCELANA C. FUERTE CAL. ESPECIAL (material)
Precio: 99.54
Medida la cantidad útil descargada

**IF23300** u PEDESTAL PORCELANA C. FUERTE DE 1ª CALIDAD (material)
Precio: 69.79
Medida la cantidad útil descargada

**IF23400** u PEDESTAL PORCELANA C. FUERTE CALIDAD MEDIA (material)
Precio: 25.81
Medida la cantidad útil descargada

**IF23500** u PEDESTAL PORCELANA C. SUAVE CAL. ESPECIAL (material)
Precio: 73.58
Medida la cantidad útil descargada

**IF23600** u PEDESTAL PORCELANA C. SUAVE DE 1ª CALIDAD (material)
Precio: 44.6
Medida la cantidad útil descargada

**IF23700** u PEDESTAL PORCELANA C. SUAVE CALIDAD MEDIA (material)
Precio: 32.1
Medida la cantidad útil descargada

**IF23800** u PILETA LAVADERO PORC. C. BLANCO DE 0,60 m (material)
Precio: 70.4
Medida la cantidad útil descargada

**IF23900** u PILETA VERTEDERO PORC. C. BLANCO DE 0,50 m CAL. MEDIA (material)
Precio: 97
Medida la cantidad útil descargada

**IF24000** u PLACA TURCA PORCELANA C. BLANCA 70x70 cm (material)
Precio: 32.1
Medida la cantidad útil descargada

**IF24100** u PLATO DUCHA CHAPA ESMAL. C. BLANCO 70x70 cm (material)
Precio: 28.26
Medida la cantidad útil descargada

**IF24150** u PLATO DUCHA ABS PERS CON DISC BLANCO 70Ox700 mm (material)
Precio: 307
Medida la cantidad útil descargada

**IF24160** u PLATO DUCHA ABS PERS CON DISC BLANCO 800x800 mm (material)
Precio: 314
Medida la cantidad útil descargada

**IF24170** u PLATO DUCHA ABS PERS CON DISC BLANCO 900x900 cm (material)
Precio: 328
Medida la cantidad útil descargada

**IF24300** u PUERTA HORNACINA CONTADOR 2,10x0,70 m (material)
Precio: 62.95
Medida la cantidad útil descargada

**IF24400** u PUERTA HORNACINA CONTADOR 2,20x0,80 m (material)
Precio: 85.39
Medida la cantidad útil descargada

**IF24500** u PUERTA HORNACINA CONTADOR 2,50x0,80 m (material)
Precio: 94.14
Medida la cantidad útil descargada

**IF24600** u PURGADOR DIAM 1/2" (material)
Precio: 7.12
Medida la cantidad útil descargada

**IF24700** u REJA CROMADA Y ALMOHADILLA (material)
Precio: 50.6
Medida la cantidad útil descargada

**IF24800** u REJILLA DE ALUMINIO (material)
Precio: 1.92
Medida la cantidad útil descargada

**IF24900** u SEPARACION (material)
Precio: 39.42
Medida la cantidad útil descargada

**IF25000** u SIFÓN BOTELLA INDIVIDUAL DIÁM. 35 mm (material)
Precio: 1.37
Medida la cantidad útil descargada

**IF25100** u SIFÓN BOTELLA INDIVIDUAL DIÁM. 43 mm (material)
Precio: 2.66
Medida la cantidad útil descargada

**IF25200** u SIFÓN BOTELLA INDIVIDUAL DIAN. 53 mm (material)
Precio: 2.84
Medida la cantidad útil descargada

**IF25300** u SIFÓN BOTELLA INDIVUDUAL LATÓN CROMADO 40 mm DIÁM. (material)
Precio: 11.83
Medida la cantidad útil descargada

**IF25400** u SIFÓN LAVADORA/LAVAVAJILLA (material)
Precio: 2.52
Medida la cantidad útil descargada

**IF25500** u SOPORTE ALTO A ROTULA (material)
Precio: 7.93
Medida la cantidad útil descargada

**IF25600** u SUMIDERO LATÓN (material)
Precio: 17.31
Medida la cantidad útil descargada

**IF25700** u TANQUE ALTO PORC. VITRIF. 15 l BLANCO 1ª CALIDAD (material)
Precio: 29.73
Medida la cantidad útil descargada

**IF25800** u TANQUE ALTO PORC. VITRIF. 15 l BLANCO CAL. MEDIA (material)
Precio: 26.91
Medida la cantidad útil descargada

**IF25900** u TANQUE ALTO PORC. VITRIF. 15 l COLOR 1ª CALIDAD (material)
Precio: 36.11
Medida la cantidad útil descargada

**IF26000** u TANQUE ALTO PORC. VITRIF. 15 l COLOR CAL. MEDIA (material)
Precio: 29.73
Medida la cantidad útil descargada

**IF26100** u TANQUE ALTO DE PVC TUBO Y MECANISMOS (material)
Precio: 27.61
Medida la cantidad útil descargada

**IF26200** u TANQUE ALTO PORC. VITRIF. 9 l BLANCO 1ª CALIDAD (material)
Precio: 21.95
Medida la cantidad útil descargada

**IF26300** u TANQUE ALTO PORC. VITRIF. 9 l BLANCO CAL. MEDIA (material)
Precio: 15.54
Medida la cantidad útil descargada

**IF26400** u TAPA LATÓN ROSCADA (material)
Precio: 4
Medida la cantidad útil descargada

**IF26500** u TAPA SUMIDERO SIFÓNICO LATON (material)
Precio: 4.79
Medida la cantidad útil descargada

**IF26600** u TERRAZÓN (material)
Precio: 21.67
Medida la cantidad útil descargada

**IF26700** u TRANSFUSOR Y MEZCLADOR DUCHA CALIDAD ESPECIAL (material)
Precio: 92.14
Medida la cantidad útil descargada

**IF26800** u TRANSFUSOR Y MEZCLADOR DUCHA DE 1ª C. (material)
Precio: 68.93
Medida la cantidad útil descargada

**IF26900** u TRANSFUSOR Y MEZCLADOR DUCHA CALIDAD MEDIA (material)
Precio: 50.77
Medida la cantidad útil descargada

**IF27000** m TUBO ACERO GALVANIZADO DIÁM. 3/4" (material)
Precio: 5.09
Medida la longitud útil descargada

**IF27100** m TUBO ACERO GALVANIZADO DIÁM. 1" (material)
Precio: 6.14
Medida la longitud útil descargada

**IF27200** m TUBO ACERO GALVANIZADO DIÁM. 1 1/4" (material)
Precio: 7.75
Medida la longitud útil descargada

**IF27300** m TUBO ACERO GALVANIZADO DIÁM. 1 1/2" (material)
Precio: 8.83
Medida la longitud útil descargada

**IF27400** m TUBO ACERO GALVANIZADO DIÁM. 2" (material)
Precio: 10.96
Medida la longitud útil descargada

**IF27500** m TUBO ACERO GALVANIZADO DIÁM. 2 1/4" (material)
Precio: 15.36
Medida la longitud útil descargada

**IF27600** m TUBO ACERO GALVANIZADO DIÁM. 2 1/2" (material)
Precio: 21.11
Medida la longitud útil descargada

**IF27700** m TUBO ACERO GALVANIZADO DIÁM. 3" (material)
Precio: 25.51
Medida la longitud útil descargada

**IF27800** m TUBO COBRE DIÁM. 8/10 mm (material)
Precio: 2.23
Medida la longitud útil descargada

**IF27900** m TUBO COBRE DIÁM. 10/12 mm (material)
Precio: 5.12
Medida la longitud útil descargada

**IF28000** m TUBO COBRE DIÁM. 13/15 mm (material)
Precio: 5.29
Medida la longitud útil descargada

**IF28100** m TUBO COBRE DIÁM. 16 mm (material)
Precio: 7.36
Medida la longitud útil descargada

**IF28200** m TUBO COBRE DIÁM. 16/18 mm (material)
Precio: 7.36
Medida la longitud útil descargada

**IF28300** m TUBO COBRE DIÁM. 20/22 mm (material)
Precio: 7.94
Medida la longitud útil descargada

**IF28400** m TUBO COBRE DIÁM. 26/28 mm (material)
Precio: 10.21
Medida la longitud útil descargada

**IF28500** m TUBO COBRE DIÁM. 34/36 mm (material)
Precio: 14.37
Medida la longitud útil descargada

**IF28600** m TUBO COBRE DIÁM. 10/12 mm x 1mm ESP. CON FUNDA PVC (material)
Precio: 9.69
Medida la longitud útil descargada

**IF28700** m TUBO COBRE DIÁM. 14 mm x 1mm ESP. CON FUNDA PVC (material)
Precio: 13.3
Medida la longitud útil descargada

**IF28800** m TUBO COBRE DIÁM. 16 mm x 1mm ESP. CON FUNDA PVC (material)
Precio: 15.04
Medida la longitud útil descargada

**IF28801** m TUBO COBRE RECOCIDO DIÁM. 16 mm x 1mm ESP. FUNDA RES. EXT (material)
Precio: 28.89
medida la longitud útil descargada

**IF28802** m TUBO COBRE RECOCIDO DIÁM. 18 mm x 1mm ESP. FUNDA RES. EXT (material)
Precio: 31.53
medida la longitud útil descargada

**IF28803** m TUBO COBRE RECOCIDO DIÁM. 20 mm x 1mm ESP. FUNDA RES. EXT (material)
Precio: 35.59
medida la longitud útil descargada

**IF28804** m TUBO COBRE RECOCIDO DIÁM. 22 mm x 1mm ESP. FUNDA RES. EXT (material)
Precio: 42.23
medida la longitud útil descargada

**IF28805** m TUBO COBRE RECOCIDO DIÁM. 28 mm x 1mm ESP. FUNDA RES. EXT (material)
Precio: 53.03
medida la longitud útil descargada

**IF28900** m TUBO COBRE DIÁM. 18 mm x 1mm ESP. CON FUNDA PVC (material)
Precio: 18.09
Medida la longitud útil descargada

**IF29000** m TUBO PVC DIÁM. 32x2,4 mm (material)
Precio: 1.1
Medida la longitud útil descargada

**IF29010** m TUBO PVC DIÁM. 20x1,5 mm (material)
Precio: 0.71
Medida la longitud útil descargada

**IF29020** m TUBO PVC DIÁM. 25X1,9 MM (material)
Precio: 0.89
MEDIDA LA LONGITUD ÚTIL DESCARGADA

**IF29100** m TUBO PVC DIÁM. 40x1,9 mm (material)
Precio: 1.4
Medida la longitud útil descargada

**IF29200** m TUBO PVC DIÁM. 50x2,4 mm (material)
Precio: 1.8
Medida la longitud útil descargada

**IF29300** m TUBO PVC DIÁM. 63x3 mm (material)
Precio: 3.4
Medida la longitud útil descargada

**IF29400** u URINARIO MURAL 0,35x0,30x0,43 m PORC. VITRIF. (material)
Precio: 19.7
Medida la cantidad útil descargada

**IF29500** u URINARIO MURAL 0,45x0,30x0,72 PORC. VITRIF. (material)
Precio: 192.46
Medida la cantidad útil descargada

**IF29600** u VÁLVULA COMPUERTA DIÁM. 3/4" (15/20 mm) (material)
Precio: 6.35
Medida la cantidad útil descargada

**IF29700** u VÁLVULA COMPUERTA DIÁM. 1" (22/25 mm) (material)
Precio: 8.55
Medida la cantidad útil descargada

**IF29800** u VÁLVULA COMPUERTA DIÁM. 1 1/4" (28/32 mm) (material)
Precio: 13.6
Medida la cantidad útil descargada

**IF29900** u VÁLVULA COMPUERTA DIÁM. 1 1/2" (36/40 mm) (material)
Precio: 19.6
Medida la cantidad útil descargada

**IF30000** u VÁLVULA COMPUERTA DIÁM. 2" (50/60 mm) (material)
Precio: 25.4
Medida la cantidad útil descargada

**IF30100** u VÁLVULA COMPUERTA DIÁM. 2 1/2" (65/70 mm) (material)
Precio: 62.15
Medida la cantidad útil descargada

**IF30200** u VÁLVULA COMPUERTA DIÁM. 3" (75/80 mm) (material)
Precio: 88.45
Medida la cantidad útil descargada

**IF30300** u VÁLVULA DESAGUE CISTERNA ALTA (material)
Precio: 3.27
Medida la cantidad útil descargada

**IF30400** u VÁLVULA DESAGUE FREGADERO C/ TAPÓN Y CADENILLA (material)
Precio: 5.07
Medida la cantidad útil descargada

**IF30500** u VÁLVULA DESAGUE LAVABO C/TAPON (material)
Precio: 5.38
Medida la cantidad útil descargada

**IF30600** u VÁLVULA DESAGUE LAVADERO C/TAPON (material)
Precio: 5.07
Medida la cantidad útil descargada

**IF30610** u VÁLVULA DE ESFERA DIÁM. 1/2" (10/15 mm) (material)
Precio: 5.9
Medida la cantidad útil descargada

**IF30620** u VÁLVULA DE ESFERA DIÁM. 3/4" (15/20 mm) (material)
Precio: 8.04
Medida la cantidad útil descargada

**IF30630** u VÁLVULA DE ESFERA DIÁM. 1" (22/25 mm) (material)
Precio: 11.66
Medida la cantidad útil descargada

**IF30640** u VÁLVULA DE ESFERA DIÁM. 1 1/4" (28/32 mm) (material)
Precio: 18.67
Medida la cantidad útil descargada

**IF30650** u VÁLVULA DE ESFERA DIÁM. 1 1/2" (36/40 mm) (material)
Precio: 28.75
Medida la cantidad útil descargada

**IF30660** u VÁLVULA DE ESFERA DIÁM. 2" (50/60 mm) (material)
Precio: 46.28
Medida la cantidad útil descargada

**IF30670** u VÁLVULA DE ESFERA DIÁM. 2 1/2" (65/70 mm) (material)
Precio: 78.29
Medida la cantidad útil descargada

**IF30700** u VÁLVULA FLOTADOR 1 1/2" (material)
Precio: 103.9
Medida la cantidad útil descargada

**IF30800** u VÁLVULA REDUCTORA PRESIÓN DIÁM. 1" (22/25 mm) (material)
Precio: 80.5
Medida la cantidad útil descargada

**IF30900** u VÁLVULA REDUCTORA PRESIÓN DIÁM. 1 1/4" (28/32 mm) (material)
Precio: 135.19
Medida la cantidad útil descargada

**IF31000** u VÁLVULA REDUCTORA PRESIÓN DIÁM. 1 1/2" (36/40 mm) (material)
Precio: 275.54
Medida la cantidad útil descargada

**IF31100** u VÁLVULA RETENCIÓN DIÁM. 1" (22/25 mm) (material)
Precio: 5.35
Medida la cantidad útil descargada

**IF31200** u VÁLVULA RETENCIÓN DIÁM. 1 1/4" (28/32 mm) (material)
Precio: 7.05
Medida la cantidad útil descargada

**IF31300** u VÁLVULA RETENCIÓN DIÁM. 1 1/2" (36/40 mm) (material)
Precio: 12.58
Medida la cantidad útil descargada

**IF31400** u VÁLVULA RETENCIÓN DIÁM. 2" (50/60 mm) (material)
Precio: 16.41
Medida la cantidad útil descargada

**IF31500** u VÁLVULA-REJILLA CERÁMICA (material)
Precio: 8.32
Medida la cantidad útil descargada

**IF31700** u ACUMULADOR PARA A.C.S. 100 l ACERO INOX. CON TERMOSTATO (material)
Precio: 532.37
Medida la cantidad útil descargada

**IF31800** u ACUMULADOR PARA A.C.S. 140 l ACERO INOX. CON TERMOSTATO (material)
Precio: 574.97
Medida la cantidad útil descargada

**IF31900** u ACUMULADOR PARA A.C.S. 220 l ACERO INOX. CON TERMOSTATO (material)
Precio: 1460
Medida la cantidad útil descargada

**IF32000** u ACUMULADOR PARA A.C.S. 300 l ACERO INOX. CON TERMOSTATO (material)
Precio: 1561.63
Medida la cantidad útil descargada

**IF32100** u ACUMULADOR PARA A.C.S. 500 l ACERO INOX. CON TERMOSTATO (material)
Precio: 2283
Medida la cantidad útil descargada

**IF91600** u ACOMETIDA AGUA DE 20 A 32 mm S/NORMAS (material)
Precio: 494.05
Medida la cantidad útil descargada

**IF91650** u ACOMETIDA AGUA DE 40 A 50 mm S/NORMAS (material)
Precio: 790.28
Medida la cantidad útil descargada

**IF91660** u ACOMETIDA AGUA DE 63 A 90 mm S/NORMAS (material)
Precio: 1580.96
Medida la cantidad útil descargada

**IF92950** m TUBO POLIETILENO RETICULADO DIÁM. 16x1,8 mm (material)
Precio: 0.99
Medida la longitud útil descargada

**IF92951** m TUBO POLIETILENO RETICULADO DIÁM. 20x1,9 mm (material)
Precio: 1.4
Medida la longitud útil descargada

**IF92952** m TUBO POLIETILENO RETICULADO DIÁM. 25x2,3 mm (material)
Precio: 2.2
Medida la longitud útil descargada

**IF92953** m TUBO POLIETILENO RETICULADO DIÁM. 32x2,9 mm (material)
Precio: 3.63
Medida la longitud útil descargada

**IF92960** m TUBO POLIETILENO ALTA DENSIDAD UNIÓN MEC. DIÁM. 20x2 mm (material)
Precio: 0.6
Medida la longitud útil descargada

**IF92961** m TUBO POLIETILENO ALTA DENSIDAD UNIÓN MEC. DIÁM. 25x2 mm (material)
Precio: 0.78
Medida la longitud útil descargada

**IF92962** m TUBO POLIETILENO ALTA DENSIDAD UNIÓN MEC. DIÁM. 32x2,4 mm (material)
Precio: 1.23
Medida la longitud útil descargada

**IF92963** m TUBO POLIETILENO ALTA DENSIDAD UNIÓN MEC. DIÁM. 40x3 mm (material)
Precio: 1.97
Medida la longitud útil descargada

**IF92964** m TUBO POLIETILENO ALTA DENSIDAD UNIÓN MEC. DIÁM. 50x3,7 mm (material)
Precio: 3.05
Medida la longitud útil descargada

**IF92965** m TUBO POLIETILENO ALTA DENSIDAD UNIÓN MEC. DIÁM. 63x4,7 mm (material)
Precio: 4.82
Medida la longitud útil descargada

**IF92966** m TUBO POLIETILENO ALTA DENSIDAD UNIÓN MEC. DIÁM. 75x5,6 mm (material)
Precio: 6.73
Medida la longitud útil descargada

**IF92967** m TUBO POLIETILENO ALTA DENSIDAD UNIÓN MEC. DIÁM. 90x6,7 mm (material)
Precio: 9.76
Medida la longitud útil descargada

**IF92968** m TUBO POLIETILENO ALTA DENSIDAD UNIÓN MEC. DIÁM. 110X8,1 MM (material)
Precio: 14.15
MEDIDA LA LONGITUD ÚTIL DESCARGADA

**IF92972** m TUBO CORRUGADO P/POLIETILENO DIÁM. 16 mm (material)
Precio: 0.15
Medida la longitud útil descargada

**IF92973** m TUBO CORRUGADO P/POLIETILENO DIÁM. 20 mm (material)
Precio: 0.2
Medida la longitud útil descargada

**IF92974** m TUBO CORRUGADO P/POLIETILENO DIÁM. 25 mm (material)
Precio: 0.2
Medida la longitud útil descargada

**IF92975** m TUBO CORRUGADO P/POLIETILENO DIÁM. 32 mm (material)
Precio: 0.41
Medida la longitud útil descargada

**IF92976** m TUBO CORRUGADO P/POLIETILENO DIÁM. 40 mm (material)
Precio: 0.54
Medida la longitud útil descargada

**IF92977** m TUBO CORRUGADO P/POLIETILENO DIÁM. 50 mm (material)
Precio: 0.85
Medida la longitud útil descargada

**IF92978** m TUBO CORRUGADO P/POLIETILENO DIÁM. 63 mm (material)
Precio: 1.06
Medida la longitud útil descargada

**IF92979** m TUBO CORRUGADO P/POLIETILENO DIÁM. 75 mm (material)
Precio: 1.46
Medida la longitud útil descargada

**IF92980** m TUBO CORRUGADO P/POLIETILENO DIÁM. 125 mm (material)
Precio: 3.2
Medida la longitud útil descargada

**IF92981** m TUBO POLIBUTILENO DIÁM. 16x1,8 mm (material)
Precio: 1.51
Medida la longitud útil descargada

**IF92982** m TUBO POLIBUTILENO DIÁM. 20x1,9 mm (material)
Precio: 2.42
Medida la longitud útil descargada

**IF92983** m TUBO POLIBUTILENO DIÁM. 25x2,3 mm (material)
Precio: 3.18
Medida la longitud útil descargada

**IF92984** m TUBO POLIBUTILENO DIÁM. 32x2,9 mm (material)
Precio: 5.11
Medida la longitud útil descargada

**IF92985** m TUBO POLIBUTILENO DIÁM. 40x3,7 mm (material)
Precio: 8.43
Medida la longitud útil descargada

**IF92990** m TUBO POLIPROPILENO DIÁM. 20x1,9 mm (material)
Precio: 1.02
Medida la longitud útil descargada

**IF92991** m TUBO POLIPROPILENO DIÁM. 25x2,3 mm (material)
Precio: 1.88
Medida la longitud útil descargada

**IF92992** m TUBO POLIPROPILENO DIÁM. 32x2,9 mm (material)
Precio: 2.9
Medida la longitud útil descargada

**IF92993** m TUBO POLIPROPILENO DIÁM. 40x3,7 mm (material)
Precio: 4.65
Medida la longitud útil descargada

**IF92994** m TUBO POLIPROPILENO DIÁM. 50x4,6 mm (material)
Precio: 6.81
Medida la longitud útil descargada

**IF92995** m TUBO POLIPROPILENO DIÁM. 63x5,8 mm (material)
Precio: 10.25
Medida la longitud útil descargada

**IF92996** m TUBO POLIPROPILENO DIÁM. 75x6,8 mm (material)
Precio: 16.11
Medida la longitud útil descargada

**IF92997** m TUBO POLIPROPILENO DIÁM. 90x8,2 mm (material)
Precio: 25
Medida la longitud útil descargada

**IF92998** m TUBO POLIPROPILENO DIÁM. 110x10 mm (material)
Precio: 37.66
Medida la longitud útil descargada

**IF93001** m TUBO MULTICAPA PE-X DIÁM. 16x2 mm (material)
Precio: 1.33
Medida la longitud útil descargada

**IF93002** m TUBO MULTICAPA PE-X DIÁM. 20x2 mm (material)
Precio: 1.88
Medida la longitud útil descargada

**IF93003** m TUBO MULTICAPA PE-X DIÁM. 25x2,5 mm (material)
Precio: 3.55
Medida la longitud útil descargada

**IF93004** m TUBO MULTICAPA PE-X DIÁM. 32x3 mm (material)
Precio: 5.45
Medida la longitud útil descargada

**IF93005** m TUBO MULTICAPA PE-X DIÁM. 40x3,5 mm (material)
Precio: 8.93
Medida la longitud útil descargada

**IF93006** m TUBO MULTICAPA PE-X DIÁM. 50x4 mm (material)
Precio: 13.05
Medida la longitud útil descargada

**IF93007** m TUBO MULTICAPA PE-X DIÁM. 63x4,5 mm (material)
Precio: 18.99
Medida la longitud útil descargada

**IF93101** m TUBO MULTICAPA PERT DIÁM. 16x2 mm (material)
Precio: 1.45
Medida la longitud útil descargada

**IF93102** m TUBO MULTICAPA PERT DIÁM. 18x2 mm (material)
Precio: 1.7
Medida la longitud útil descargada

**IF93103** m TUBO MULTICAPA PERT DIÁM. 20x2 mm (material)
Precio: 2.2
Medida la longitud útil descargada

**IF93104** m TUBO MULTICAPA PERT DIÁM. 25x2,5 mm (material)
Precio: 3.53
Medida la longitud útil descargada

**IF93105** m TUBO MULTICAPA PERT DIÁM. 32x3 mm (material)
Precio: 5.5
Medida la longitud útil descargada

**IF93106** m TUBO MULTICAPA PERT DIÁM. 40x3,5 mm (material)
Precio: 13.05
Medida la longitud útil descargada

**IF93107** m TUBO MULTICAPA PERT DIÁM. 50x4 mm (material)
Precio: 20.48
Medida la longitud útil descargada

**IF93108** m TUBO MULTICAPA PERT DIÁM. 63x4,5 mm (material)
Precio: 21.57
Medida la longitud útil descargada

#### IG Gases y licuados

**IG00100** u ARMARIO METÁLICO PARA UN CONTADOR G-4 (material)
Precio: 80.62
Medida la cantidad útil descargada

**IG00200** u BOBINA DE CARGA DE 3" (material)
Precio: 18.17
Medida la cantidad útil descargada

**IG00300** u BOCA DE CARGA DE 3" (material)
Precio: 24.05
Medida la cantidad útil descargada

**IG00400** u BOMBA DE PRESIÓN PARA GASOLEO C.DE 45 m.c.a. 500 l (material)
Precio: 193.75
Medida la cantidad útil descargada

**IG00500** u CONTADOR PASO GAS CIUDAD (4 M3) (material)
Precio: 102.68
Medida la cantidad útil descargada

**IG00600** u CORTAFUEGOS PARA VENTILACION DIÁM. 1 1/2" (material)
Precio: 3.05
Medida la cantidad útil descargada

**IG00700** u DISTRIBUIDOR PROPANO DIM. 1,1+4 TOMAS 1/2" (material)
Precio: 16.81
Medida la cantidad útil descargada

**IG00800** u LÍNEA DE MANDO GAS PARA QUEMADOR DE 110000-570000 kcal/h (material)
Precio: 987.7
Medida la cantidad útil descargada

**IG00900** u LÍNEA DE MANDO GAS PARA QUEMADOR DE 30000-180000 kcal/h (material)
Precio: 272.04
Medida la cantidad útil descargada

**IG01000** u LÍNEA DE MANDO GAS PARA QUEMADOR HASTA 40000kcal/h (material)
Precio: 250.6
Medida la cantidad útil descargada

**IG01100** u LLAVE DE CIERRE DE MACHO CÓNICO, 20 mm LATÓN (material)
Precio: 5.09
Medida la cantidad útil descargada

**IG01200** u LLAVE DE CIERRE DE MACHO CÓNICO, 25 mm LATÓN (material)
Precio: 7.89
Medida la cantidad útil descargada

**IG00001** u ACOMETIDA DE GAS NATURAL S/NORMAS (material)
Precio: 5500
Medida la cantidad ejecutada

**IG00005** u TALLO POLIET. 1" CON VAINA (material)
Precio: 66.45
Medida la cantidad útil descargada.

**IG00006** u TALLO POLIET. 2" CON VAINA (material)
Precio: 130.55
Medida la cantidad útil descargada.

**IG00101** u ARMARIO METÁLICO PARA CONTADOR G-16 (material)
Precio: 292
Medida la cantidad útil descargada.

**IG00110** u BATERIA PARA 4 CONTADORES DE GAS NATURAL (material)
Precio: 354.98
Medida la cantidad útil descargada.

**IG00120** u BATERIA PARA 10 CONTADORES DE GAS NATURAL (material)
Precio: 733.72
Medida la cantidad útil descargada.

**IG00130** u BATERIA PARA 16 CONTADORES DE GAS NATURAL (material)
Precio: 1454.07
Medida la cantidad útil descargada.

**IG00140** u CONTADOR TIPO G-4 PARA GAS NATURAL (material)
Precio: 59.47
Medida la cantidad útil descargada.

**IG00145** u CONTADOR TIPO G-16 PARA GAS NATURAL (material)
Precio: 294.06
Medida la cantidad útil descargada.

**IG05000** u ACUMULADOR ACS 130l GAS NATURAL (material)
Precio: 591.5
Medida la cantidad útil descargada.

**IG05010** u ACUMULADOR ACS 220l GAS NATURAL (material)
Precio: 771.4
Medida la cantidad útil descargada.

**IG05020** m CONDUCTO EVACUACIÓN GASES DE ACUMULADOR DIAM. 90mm (material)
Precio: 12.5
Medida la longitud útil descargada.

**IG05030** m CHIMENEA MODULAR EXTRACCIÓN 130MM DIAM. ACERO INOX (material)
Precio: 78
Medida la longitud útil descargada.

**IG05035** m CHIMENEA MODULAR EXTRACCIÓN 200MM DIAM. ACERO INOX (material)
Precio: 127
Medida la longitud útil descargada.

**IG05040** m CHIMENEA MODULAR EXTRACCIÓN 250MM DIAM. ACERO INOX (material)
Precio: 153
Medida la longitud útil descargada.

**IG05050** u CALDERA DE CONDENSACIÓN 120kW (material)
Precio: 9156.04
Medida la cantidad útil descargada.

**IG05055** u CALDERA DE CONDENSACIÓN 200kW (material)
Precio: 10957.09
Medida la cantidad útil descargada.

**IG05060** u CALDERA DE CONDENSACIÓN 240kW (material)
Precio: 12560.56
Medida la cantidad útil descargada.

**IG05065** u CALDERA DE CONDENSACIÓN 395kW (material)
Precio: 19422.52
Medida la cantidad útil descargada.

**IG05070** u KIT SEGURIDAD CALDERA (material)
Precio: 856.8
Medida la cantidad útil descargada.

**IG06000** u GRIFO DE GAS 1/2" PARA LABORATORIO (material)
Precio: 101.21
Medida la cantidad útil descargada.

**IG06001** h GRIFO DE GAS 1/2" PARA COCINA (material)
Precio: 15.04
Medida la cantidad útil descargada.

**IG06002** u GRIFO DE GAS 1/2" PARA USO INDUSTRIAL (material)
Precio: 85.15
Medida la cantidad útil descargada.

**IG06003** u REGULADOR DE BAJA PRESIÓN CON VÁLVULA DE SEGURIDAD DN 20 (material)
Precio: 29.21
Medida la cantidad útil descargada.

**IG06004** u REDUCTOR DE ABONADO CON VÁLVULA DE SEGURIDAD PRESIÓN MÍNIMA DN20 (material)
Precio: 29.21
Medida la cantidad útil descargada.

**IG06005** u FILTRO CANALIZACIÓN GAS NATURAL 1/2" (material)
Precio: 105.79
Medida la cantidad útil descargada.

**IG06006** u FILTRO CANALIZACIÓN GAS NATURAL 3/4" (material)
Precio: 86.09
Medida la cantidad útil descargada.

**IG06007** u FILTRO CANALIZACIÓN GAS NATURAL 1" (material)
Precio: 115.36
Medida la cantidad útil descargada.

**IG06040** u REGULADOR ROSCADO 1/2" (material)
Precio: 138.81
Medida la cantidad útil descargada.

**IG06041** u REGULADOR ROSCADO 3/4" (material)
Precio: 157.41
Medida la cantidad útil descargada.

**IG06042** u REGULADOR ROSCADO 1" (material)
Precio: 159.13
Medida la cantidad útil descargada.

**IG06043** u REGULADOR ROSCADO 1 1/2" (material)
Precio: 246.09
Medida la cantidad útil descargada.

**IG06010** u ELECTROVÁLVULA DN 10 (3/8") (material)
Precio: 226.65
Medida la cantidad útil descargada.

**IG06011** u ELECTROVÁLVULA DN 15 (1/2") (material)
Precio: 203.99
Medida la cantidad útil descargada.

**IG06012** u ELECTROVÁLVULA DN 20 (3/4") (material)
Precio: 226.65
Medida la cantidad útil descargada.

**IG06013** u ELECTROVÁLVULA DN 25 (1") (material)
Precio: 377.53
Medida la cantidad útil descargada.

**IG06014** u ELECTROVÁLVULA DN 40 (1 1/2") (material)
Precio: 446.85
Medida la cantidad útil descargada.

**IG06015** u ELECTROVÁLVULA DN 50 (2") (material)
Precio: 490.87
Medida la cantidad útil descargada.

**IG06016** u ELECTROVÁLVULA DN 65 (2 1/2") (material)
Precio: 988.46
Medida la cantidad útil descargada.

**IG06017** u ELECTROVÁLVULA DN 80 (3") (material)
Precio: 1106.96
Medida la cantidad útil descargada.

**IG06020** u VÁLVULA ESFERA DN 10 (3/8") (material)
Precio: 5.65
Medida la cantidad útil descargada.

**IG06021** u VÁLVULA ESFERA DN 15 (1/2") (material)
Precio: 4.33
Medida la cantidad útil descargada.

**IG06022** u VÁLVULA ESFERA DN 20 (3/4") (material)
Precio: 5.41
Medida la cantidad útil descargada.

**IG06023** u VÁLVULA ESFERA DN 25 (1") (material)
Precio: 9.37
Medida la cantidad útil descargada.

**IG06024** u VÁLVULA ESFERA DN 32 (1 1/4") (material)
Precio: 16.36
Medida la cantidad útil descargada.

**IG06025** u VÁLVULA ESFERA DN 40 (1 1/2") (material)
Precio: 25.31
Medida la cantidad útil descargada.

**IG06026** u VÁLVULA ESFERA DN 50 (2") (material)
Precio: 219.91
Medida la cantidad útil descargada.

**IG06027** u VÁLVULA ESFERA DN 65 (2 1/2") (material)
Precio: 357.61
Medida la cantidad útil descargada.

**IG06028** u VÁLVULA ESFERA DN 80 (3") (material)
Precio: 454.23
Medida la cantidad útil descargada.

**IG06300** u VÁLVULA DE MARIPOSA 1 1/2" PARA GAS NATURAL (material)
Precio: 72.98
Medida la cantidad útil descargada.

**IG06301** u VÁLVULA DE MARIPOSA 2" PARA GAS NATURAL (material)
Precio: 78.59
Medida la cantidad útil descargada.

**IG06302** u VÁLVULA DE MARIPOSA 2 1/2" PARA GAS NATURAL (material)
Precio: 90.85
Medida la cantidad útil descargada.

**IG06303** u VÁLVULA DE MARIPOSA 3" PARA GAS NATURAL (material)
Precio: 103.1
Medida la cantidad útil descargada.

**IG01300** u LLAVE DE CIERRE DE MACHO CÓNICO, 32 mm LATÓN (material)
Precio: 13.07
Medida la cantidad útil descargada

**IG01400** u LLAVE DE CIERRE DE MACHO CÓNICO, 40 mm LATÓN (material)
Precio: 23.49
Medida la cantidad útil descargada

**IG01500** u LLAVE DE CIERRE DE MACHO CÓNICO, 50 mm LATÓN (material)
Precio: 45.22
Medida la cantidad útil descargada

**IG01600** u LLAVE DE CIERRE DE MACHO CÓNICO, 65 mm LATÓN (material)
Precio: 83.79
Medida la cantidad útil descargada

**IG01700** u LLAVE DE PASO DIÁM. 8 mm (material)
Precio: 5.02
Medida la cantidad útil descargada

**IG01800** u LLAVE PASO GAS BUTANO (material)
Precio: 5.32
Medida la cantidad útil descargada

**IG01900** u LLAVE PASO GAS CIUDAD (material)
Precio: 6.01
Medida la cantidad útil descargada

**IG02000** u PRESOSTATO REGULABLE 10 A 500 mbar (material)
Precio: 35.45
Medida la cantidad útil descargada

**IG02100** u REGUL. BAJA PRES. GAS, 20 mm SALID. 5-100 mbar (material)
Precio: 82.92
Medida la cantidad útil descargada

**IG02200** u REGUL. BAJA PRES. GAS, 20 mm SALID. 5-100 mbar BLOQUEO MÁX-MÍN. (material)
Precio: 114.75
Medida la cantidad útil descargada

**IG02300** u REGUL. BAJA PRES. GAS, 20 mm SALID. 5-100 mbar SEG. BLOQUEO MÁX. (material)
Precio: 104.71
Medida la cantidad útil descargada

**IG02400** u REGUL. BAJA PRES. GAS, 25 mm SALID. 5-150 mbar (material)
Precio: 121.35
Medida la cantidad útil descargada

**IG02500** u REGUL. BAJA PRES. GAS, 25 mm SALID. 5-150 mbar BLOQUEO MÁX-MÍN. (material)
Precio: 165.67
Medida la cantidad útil descargada

**IG02600** u REGUL. BAJA PRES. GAS, 25 mm SALID. 5-150 mbar SEG.BLOQUEO MÁX. (material)
Precio: 150.33
Medida la cantidad útil descargada

**IG02700** u REGUL. BAJA PRES. GAS, 40 mm SALID. 5-150 mbar (material)
Precio: 322.01
Medida la cantidad útil descargada

**IG02800** u REGUL. BAJA PRES. GAS, 40 mm SALID. 5-150 mbar BLOQUEO MÁX-MÍN. (material)
Precio: 385.32
Medida la cantidad útil descargada

**IG02900** u REGUL. BAJA PRES. GAS, 40 mm SALID. 5-150 mbar SEG. BLOQUEO MÁX. (material)
Precio: 374.68
Medida la cantidad útil descargada

**IG03000** u REGUL. MEDIA PRES. GAS, 40 mm SALID. 120-900 mbar (material)
Precio: 365.52
Medida la cantidad útil descargada

**IG03100** u REGUL. MEDIA PRES. GAS, 40 mm SALID. 120-900 mbar BLOQ. MÁX-MÍN. (material)
Precio: 706.1
Medida la cantidad útil descargada

**IG03200** u REGUL. MEDIA PRES. GAS, 40 mm SALID. 120-900 mbar BLOQUEO MÁX. (material)
Precio: 652.57
Medida la cantidad útil descargada

**IG03300** u REGULADOR BAJA PRESIÓN PROPANO 1/2" (material)
Precio: 13.83
Medida la cantidad útil descargada

**IG03400** u REGULADOR GAS BUTANO (material)
Precio: 10.73
Medida la cantidad útil descargada

**IG03500** u REGULADOR SALIDA FIJA 37 gr/cm2 10 mm CON VÁLV. SEGURIDAD (material)
Precio: 15.92
Medida la cantidad útil descargada

**IG03600** u REGULADOR SALIDA FIJA 37 gr/cm2 15 mm CON VÁLV. SEGURIDAD (material)
Precio: 20.71
Medida la cantidad útil descargada

**IG03700** u REGULADOR SALIDA FIJA 50 gr/cm2 10 mm CON VÁLV. SEGURIDAD (material)
Precio: 15.92
Medida la cantidad útil descargada

**IG03800** u REGULADOR SALIDA FIJA 50 gr/cm2 15 mm CON VÁLV. SEGURIDAD (material)
Precio: 21.43
Medida la cantidad útil descargada

**IG03900** u TANQUE GASÓLEO C 10000 l TAPA REGISTRO Y TOMA (material)
Precio: 2306.8
Medida la cantidad útil descargada

**IG04000** m TUBO DE COBRE CROMADO VISTO DIÁM. 8 mm (material)
Precio: 2.81
Medida la longitud útil descargada

**IG04100** u TUBO DE ACERO GALVANIZADO ESTIRADO DIÁM. 50 mm (material)
Precio: 15.19
Medida la cantidad útil descargada

**IG04200** m TUBO DE COBRE VISTO DIÁM. 50 mm (material)
Precio: 23.86
Medida la longitud útil descargada

**IG04300** u VACUÓMETRO, MANÓMETRO, FILTRO Y VÁLVULA PIE (material)
Precio: 153.98
Medida la cantidad útil descargada

**IG04400** u VÁLVULA DE COMPUERTA (material)
Precio: 103.96
Medida la cantidad útil descargada

**IG04500** u VÁLVULA DE RETENCIÓN (material)
Precio: 8.82
Medida la cantidad útil descargada

**IG04600** u VÁLVULA LIMITADORA DE PRESIÓN Y VÁLV. AGUJA (material)
Precio: 199.86
Medida la cantidad útil descargada

**IG04700** u VARILLA CALIBRADA PARA SONDEO (material)
Precio: 44.09
Medida la cantidad útil descargada

#### IM Electro-mecánicas

**IM00100** u ELEC. BOMBA AG. SUCIA ASPIRAC. 1 HP. 6000-18000 l/h, 15-5 m.c.a. (material)
Precio: 450.07
Medida la cantidad útil descargada

**IM00200** u ELEC. BOMBA AG. SUCIA ASPIRAC. 2 HP. 8000-30000 l/h, 17-8 m.c.a. (material)
Precio: 478.5
Medida la cantidad útil descargada

**IM00300** u ELEC. BOMBA AG. SUCIA ASPIRAC. 3 HP.10000-45000 l/h, 19-8 m.c.a. (material)
Precio: 749.5
Medida la cantidad útil descargada

**IM00400** u ELEC. BOMBA AG. SUCIA SUMERG. 0,5 HP.1500-8000 l/h 7,5-2,5 m.c.a (material)
Precio: 203.04
Medida la cantidad útil descargada

**IM00500** u ELEC. BOMBA AG. SUCIA SUMERG. 0,75 HP.1500-15000 l/h 14-5 m.c.a. (material)
Precio: 584.09
Medida la cantidad útil descargada

**IM00600** u ELEC. BOMBA AG. SUCIA SUMERG. 1 HP. 3000-25000 l/h, 10-3,5 m.c.a (material)
Precio: 680.2
Medida la cantidad útil descargada

**IM00700** u ELEC. BOMBA AG. SUCIA SUMERG. 1,50 HP.3000-35000 l/h 13-3 m.c.a. (material)
Precio: 1065.29
Medida la cantidad útil descargada

**IM00800** u ELEC. BOMBA AG. SUCIA SUMERG. 3 HP. 10000-60000 l/h 18-5 m.c.a. (material)
Precio: 1523.5
Medida la cantidad útil descargada

**IM00900** u ELEC. BOMBA FECALES SUMERG. 0,75 HP. 3000- 24000 l/h, 8-3 m.c.a. (material)
Precio: 582.05
Medida la cantidad útil descargada

**IM01000** u ELEC. BOMBA FECALES SUMERG. 1,50 HP. 3000-30000 l/h, 13-5 m.c.a. (material)
Precio: 757.36
Medida la cantidad útil descargada

**IM01100** u ELEC. BOMBA FECALES SUMERG. 2,20 HP. 5000-50000 l/h, 13-3 m.c.a. (material)
Precio: 1641.94
Medida la cantidad útil descargada

**IM01200** u ELEC. BOMBA FECALES SUMERG. 2,50 HP. 6000-75000 l/h, 9-4 m.c.a. (material)
Precio: 1838.22
Medida la cantidad útil descargada

**IM01300** u ELEC. BOMBA FECALES SUMERG. 3,50 HP.6000-100000 l/h, 11-4 m.c.a. (material)
Precio: 2426.37
Medida la cantidad útil descargada

**IM01400** u ELEC. BOMBA FECALES SUMERG. 4 HP. 5000-75000 l/h, 20-4 m.c.a. (material)
Precio: 1715.04
Medida la cantidad útil descargada

**IM01500** u ELEC. BOMBA FECALES SUMERG. 5,5 HP. 6000-120000 l/h, 14-5 m.c.a. (material)
Precio: 3305.38
Medida la cantidad útil descargada

**IM01600** u EQUIPO 3 PUERTAS PISO AUTOMÁTICAS 0,80 m (material)
Precio: 1970
Medida la cantidad útil descargada

**IM01610** u EQUIPO 4 PUERTAS PISO AUTOMÁTICAS 0,80 m (material)
Precio: 2864.71
Medida la cantidad útil descargada

**IM01620** u EQUIPO 6 PUERTAS PISO AUTOMÁTICAS 0,80 m (material)
Precio: 4301.16
Medida la cantidad útil descargada

**IM01700** u EQUIPO 4 PUERTAS PISO AUTOMÁTICAS 0,70 m (material)
Precio: 2626.66
Medida la cantidad útil descargada

**IM01800** u EQUIPO 4 PUERTAS PISO BATIENTES SEMIAUTOMÁTICAS (material)
Precio: 1510.2
Medida la cantidad útil descargada

**IM01900** u EQUIPO ASCENSOR 4 PERS. 4 PARAD. 1 m/s MAN. COLEC. LUJO (material)
Precio: 20274.2
Medida la cantidad útil descargada

**IM02000** u EQUIPO ASCENSOR 4 PERS. 4 PARAD. 0,63 m/s MAN. SIMPLE (material)
Precio: 18932.44
Medida la cantidad útil descargada

**IM02100** u EQUIPO ASCENSOR 4 PERS. 5 PARAD. 0,63 m/s (material)
Precio: 20116.35
Medida la cantidad útil descargada

**IM02110** u EQUIPO ASCENSOR MINUSVÁLIDOS 4 PERS. 4 PARAD. 0,63 m/s (material)
Precio: 21211.45
Medida la cantidad útil descargada

**IM02120** u EQUIPO ASCENSOR MINUSVÁLIDOS 4 PERS. 6 PARAD. 0,63 m/s (material)
Precio: 21803.4
Medida la cantidad útil descargada

**IM02130** u EQ. ASC. SIN S. MÁQ. 535 K 7 PER. 0,6 m/s 3 PAR. 7 m REC. (material)
Precio: 11700.61
Medida la cantidad útil descargada

**IM02131** m EQUIPO IMCREMENTO m DE RECORRIDO (SUPERIOR A 3 m POR PLANTA) (material)
Precio: 88
Medida la longitud útil descargada

**IM02136** u EQUIPO INCREMENTO POR PARADAS PUERTAS PISO AUT. 0,70 m (material)
Precio: 490.13
Medida la cantidad útil descargada

**IM02138** u EQUIPO INCREMENTO POR PARADAS PUERTAS PISO AUT. 0,80 m (material)
Precio: 523.43
Medida la cantidad útil descargada

**IM02139** u EQUIPO INCREMENTO POR PARADAS PUERTAS PISO AUT. 0,90 m (material)
Precio: 614.8
Medida la cantidad útil descargada

**IM02140** u EQUIPO ASC. SIN SALA MÁQ. 400 Kg 5 PER. 1 m/s 6 PAR. 16 m REC. (material)
Precio: 15608.21
Medida la cantidad útil descargada

**IM02141** u EQUIPO INCREMENTO POR PARADAS PUERTAS PISO AUT. 1,10 m (material)
Precio: 614.8
Medida la cantidad útil descargada

**IM02142** u EQUIPO INCREMENTO POR PARADAS PUERTAS PISO AUT. 2,40 m (material)
Precio: 3456
Medida la cantidad útil descargada

**IM02143** u EQUIPO ASC. SIN SALA MÁQ. 300 Kg 4 PER. 1m/s (material)
Precio: 13584.46
Medida la cantidad útil descargada

**IM02144** u ASC. SIN SALA MÁQ. 300Kg 4 PER. 1M/S DIM. 0,98x0,84 m (material)
Precio: 14942.91
Medida la cantidad útil descargada

**IM02150** u EQUIPO ASC. SIN SALA MÁQ. 535 Kg 7 PER. 1 m/s 6 PAR. 16 m REC. (material)
Precio: 16438.31
Medida la cantidad útil descargada

**IM02160** u EQ. ASC. SIN SALA MÁQ. 625 Kg 8 PER. 1 m/s 6 PAR. 16 m REC. (material)
Precio: 16797.35
Medida la cantidad útil descargada

**IM02170** u EQ. ASC. SIN/CON S. MÁQ. 625 Kg 8 PER. 1,6 m/s 10 PAR. 28 m REC. (material)
Precio: 21284.1
Medida la cantidad útil descargada

**IM02180** u EQUIPO ASC. CON SALA MÁQ. 300 kg 4 PER. 1 m/s 4 PAR. 10 m REC. (material)
Precio: 12190.65
Medida la cantidad útil descargada

**IM02190** u EQUIPO ASC. CON SALA MÁQ. 630 Kg 8 PER. 1 m/s 6 PAR. 16 m REC. (material)
Precio: 16797.35
Medida la cantidad útil descargada

**IM02200** u EQUIPO ASCENSOR 8 PERS. 3 PARAD. 1 m/s MAN. SIMPLE LUJO (material)
Precio: 21872.45
Medida la cantidad útil descargada

**IM02210** u EQUIPO ASC. SIN SALA MÁQ. 625 Kg 8 PER. 0,6 m/s 3 PAR. 7 m REC. (material)
Precio: 11907.81
Medida la cantidad útil descargada

**IM02220** u EQ. ASC. SIN S. MAQ. 320 Kg 4 PER. 1 m/s (material)
Precio: 12190.68
Medida la cantidad útil descargada

**IM02240** u EQ. ASC. SIN S. MAQ. 450 Kg 6 PER. 1 m/s (material)
Precio: 12996.25
Medida la cantidad útil descargada

**IM02300** u EQUIPO ASCENSOR HIDRÁULICO 4 PERS. 4 PAR. 0,63 m/s MAN. SIM. (material)
Precio: 24733.54
Medida la cantidad útil descargada

**IM02310** u EQUIPO ASC. HIDRAÚLICO. 300 Kg 4 PER. 0,6 m/s (material)
Precio: 11748.75
Medida la cantidad útil descargada

**IM02320** u EQUIPO ASC. HIDRAÚLICO. 320 Kg 4 PER. 0,6 m/s (material)
Precio: 11748.75
Medida la cantidad útil descargada

**IM02350** u EQUIPO ASCENSOR HIDRÁULICO 6 PERS. 3 PAR. 0,60 m/s (material)
Precio: 25157.76
Medida la cantidad útil descargada

**IM02360** u EQUIPO ASC. HIDRAÚLICO. 450 Kg 6 PER. 0,6 m/s (material)
Precio: 12498.61
Medida la cantidad útil descargada

**IM02361** u EQUIPOS ASC. HIDRAÚLICO. 320 kG 4 PER. 0,6 m/s (material)
Precio: 11209.45
Medida la cantidad útil descargada

**IM02400** u EQUIPO ASCENSOR HIDRÁULICO 8 PERS. 3 PAR. 0,63 m/s MAN. SIM. (material)
Precio: 26164.08
Medida la cantidad útil descargada

**IM02405** u EQUIPO ASC. HIDRAÚLICO. 630 Kg 8 PER. 0,6 m/s (material)
Precio: 22343.79
Medida la cantidad útil descargada

**IM02410** u EQUIPO ASCENSOR MINUSV. HIDRÁUL. 4 PERS. 4 PARAD. 0,63 m/s (material)
Precio: 25749.71
Medida la cantidad útil descargada

**IM02420** u EQUIPO ASCENSOR MINUSV. HIDRÁUL. 4 PERS. 6 PARAD. 0,63 m/s (material)
Precio: 26144.35
Medida la cantidad útil descargada

**IM02450** u EQ. EMERGENCIA. 630 Kg 8 PER. (material)
Precio: 18415.5
Medida la cantidad útil descargada

**IM02480** u EQ. ASC. CAB 1,10x1,40. 450 Kg 6 PER. 1 m/s 2 PAR. 4 m REC. (material)
Precio: 14774.43
Medida la cantidad útil descargada

**IM02490** u EQ. ASC. CAB 1,00x1,25. 450 Kg 6 PER. 1 m/s 2 PAR. 4 m REC. (material)
Precio: 12984.43
Medida la cantidad útil descargada

**IM02500** u EQUIPO DE PUERTAS CON PROTECCIÓN ELECTRO-MECÁNICA (material)
Precio: 1740.53
Medida la cantidad útil descargada

**IM02580** u PLATAFORMA SALVAESCALERAS PARA SILLA DE RUEDAS (material)
Precio: 5007.09
Medida la cantidad útil descargada

**IM02581** u EQUIPO SALVAESCALERAS 150 kg 0,1 m/s DE 0 A 90º 2 m REC. (material)
Precio: 8104.23
Medida la cantidad útil descargada

**IM02582** u EQUIPO SALVAESCALERAS 225 kg 0,15 m/s DE 55º A 90º 5 m REC. (material)
Precio: 10156.28
Medida la cantidad útil descargada

**IM02583** u EQUIPO ELEVADOR VERTICAL 250 kg 0,15 m/s 3,50 m REC. (material)
Precio: 13754.3
Medida la cantidad útil descargada

**IM02584** u SILLA SALVAESCALERAS 130 Kg 0,12 m/s 5 m REC. (material)
Precio: 6263.78
Medida la cantidad útil descargada

**IM02590** u EQ. ASC. SIN SALA MÁQ. 1125 Kg 15 PER. 1 m/s 6 PAR. 16 m REC. (material)
Precio: 28530.4
Medida la cantidad útil descargada

**IM02595** u EQUIPO MONTACOCHES HIDR. 4000 kg 50 PER. 0,2 m/s 2 PAR. 4 m REC. (material)
Precio: 72896.56
Medida la cantidad útil descargada

**IM02600** u GRUPO PRES. 2100 l/h 21 m.c.a. 1 BOMBA, TANQUE 100 l CARGA (material)
Precio: 1052.8
Medida la cantidad útil descargada

**IM02700** u GRUPO PRES. 2100 l/h 21 m.c.a. 2 BOMBAS,TANQUE 100 l CARGA (material)
Precio: 1884.16
Medida la cantidad útil descargada

**IM02800** u GRUPO PRES. 8000 l/h 40 m.c.a. 1 BOMBA, TANQUE 600 l ASP. DEP. (material)
Precio: 2030.49
Medida la cantidad útil descargada

**IM02900** u GRUPO PRES. 8000 l/h 40 m.c.a. 1 BOMBA, TANQUE 600 l ASP. RED. (material)
Precio: 2030.49
Medida la cantidad útil descargada

**IM03000** u GRUPO PRES. 8000 l/h 40 m.c.a. 1 BOMBA, TANQUE 600 l CARGA (material)
Precio: 2030.49
Medida la cantidad útil descargada

**IM03100** u GRUPO PRES. 12000 l/h 65 m.c.a. 1 BOMBA, TANQUE 1250 l ASP. DEP. (material)
Precio: 4162.64
Medida la cantidad útil descargada

**IM03200** u GRUPO PRES. 12000 l/h 65 m.c.a. 1 BOMBA, TANQUE 1250 l ASP. RED. (material)
Precio: 4162.64
Medida la cantidad útil descargada

**IM03300** u GRUPO PRES. 12000 l/h 65 m.c.a. 1 BOMBA, TANQUE 1250 l CARGA (material)
Precio: 4162.64
Medida la cantidad útil descargada

**IM03400** u GRUPO PRES. 15400 l/h 40 m.c.a. 2 BOMBAS, TANQUE 600 l ASP. DEP. (material)
Precio: 3154.51
Medida la cantidad útil descargada

**IM03500** u GRUPO PRES. 15400 l/h 40 m.c.a. 2 BOMBAS, TANQUE 600 l ASP. RED. (material)
Precio: 3154.51
Medida la cantidad útil descargada

**IM03600** u GRUPO PRES. 15400 l/h 40 m.c.a. 2 BOMBAS, TANQUE 600 l CARGA (material)
Precio: 3154.51
Medida la cantidad útil descargada

**IM03700** u GRUPO PRES. 26000 l/h 65 m.c.a. 2 BOMBAS, TANQUE 2000 l ASP. DEP (material)
Precio: 7531.46
Medida la cantidad útil descargada

**IM03800** u GRUPO PRES. 26000 l/h 65 m.c.a. 2 BOMBAS,TANQUE 2000 l ASP. RED. (material)
Precio: 7531.46
Medida la cantidad útil descargada

**IM03900** u GRUPO PRES. 26000 l/h 65 m.c.a. 2 BOMBAS, TANQUE 2000 l CARGA (material)
Precio: 7531.46
Medida la cantidad útil descargada

**IM04000** u GRUPO PRESION C/INCEN. 12000 l/h 50 m.c.a. BOMBAS 4-1,2 CV (material)
Precio: 2422.21
Medida la cantidad útil descargada

**IM04100** u GRUPO PRESION C/INCEN. 18000 l/h 50 m.c.a. BOMBAS 7,5-1,5 CV (material)
Precio: 2953.14
Medida la cantidad útil descargada

**IM04200** u GRUPO PRESION C/INCEN. 24000 l/h 58 m.c.a. BOMBAS 12-1,5 CV (material)
Precio: 3855.08
Medida la cantidad útil descargada

**IM04300** u GRUPO PRESION C/INCEN. 24000 l/h 68 m.c.a. BOMBAS 15-1,5 CV (material)
Precio: 4156.8
Medida la cantidad útil descargada

**IM04400** u GRUPO PRESION C/INCEN. 40000 l/h 58 m.c.a. BOMBAS 20-4,0 CV (material)
Precio: 4599.03
Medida la cantidad útil descargada

**IM04500** u GRUPO PRESION C/INCEN. 40000 l/h 80 m.c.a. BOMBAS 25-4,0 CV (material)
Precio: 5436.88
Medida la cantidad útil descargada

**IM04600** u GRUPO PRESION C/INCEN. 60000 l/h 60 m.c.a. BOMBAS 20-4,0 CV (material)
Precio: 5475.08
Medida la cantidad útil descargada

**IM04700** u GRUPO PRESION C/INCEN. 60000 l/h 80 m.c.a. BOMBAS 40-4,0 CV (material)
Precio: 9749.73
Medida la cantidad útil descargada

**IM04800** u GRUPO PRESION C/INCEN. 80000 l/h 80 m.c.a. BOMBAS 60-4,0 CV (material)
Precio: 12407.62
Medida la cantidad útil descargada

**IM04900** u GRUPO PRESION C/INCEN. 140000 l/h 70 m.c.a. BOMBAS 50-5,0 CV (material)
Precio: 12407.62
Medida la cantidad útil descargada

**IM05000** u INTERRUPTOR AUTOMÁTICO DE NIVEL (material)
Precio: 115.36
Medida la cantidad útil descargada

**IM05100** u BOMBA ACELERADORA 22,2 l/min 26 m.c.a. 1 CV (material)
Precio: 175.64
Medida la cantidad útil descargada

**IM06002** u RESCATE AUTOMATICO (material)
Precio: 210.09
medida la cantidad útil descargada

**IM06003** u CABLES SINTÉTICOS CON ALMA DE ACERO (BAJO RUIDO) (material)
Precio: 149.27
medida la cantidad útil descargada

**IM06004** u CORTINA ÓPTICA (material)
Precio: 310
medida la cantidad útil descargada

**IM06005** u MANIOBRA BOMBERO (material)
Precio: 60.1
medida la cantidad útil descargada

#### IN Energía solar

**IN00010** u ACUMULADOR SOLAR SIN SERPENTÍN DE CAPACIDAD 200 LITROS. (material)
Precio: 595
Medida la cantidad útil descargada

**IN00020** u ACUMULADOR SOLAR SIN SERPENTÍN DE CAPACIDAD 500 LITROS. (material)
Precio: 1020.6
Medida la cantidad útil descargada

**IN00030** u ACUMULADOR SOLAR SIN SERPENTÍN DE CAPACIDAD 1000 LITROS. (material)
Precio: 1499.4
Medida la cantidad útil descargada

**IN00100** u INTERACUMULADOR SOLAR CON SERPENTÍN FIJO DE CAPACIDAD 80 LITROS (material)
Precio: 334.6
Medida la cantidad útil descargada

**IN00110** u INTERACUMULADOR SOLAR CON SERPENTÍN FIJO DE CAPACIDAD 150 LITROS (material)
Precio: 380.8
Medida la cantidad útil descargada

**IN00120** u INTERACUMULADOR SOLAR CON SERPENTÍN FIJO DE CAPACIDAD 300 LITROS (material)
Precio: 740.6
Medida la cantidad útil descargada

**IN00130** u INTERACUMULADOR SOLAR CON DOBLE SERPENTÍN FIJO DE CAPACIDAD 300 (material)
Precio: 1087.1
Medida la cantidad útil descargada

**IN00140** u INTERACUMULADOR SOLAR CON DOBLE SERPENTÍN FIJO DE CAPACIDAD 500 (material)
Precio: 1518.3
Medida la cantidad útil descargada

**IN00150** u INTERACUMULADOR SOLAR CON DOBLE SERPENTÍN FIJO DE CAPACIDAD 1000 (material)
Precio: 1941.1
Medida la cantidad útil descargada

**IN00160** u INTERACUMULADOR SOLAR CON SERPENTÍN DESMONTABLE DE CAPACIDAD 300 (material)
Precio: 977.2
Medida la cantidad útil descargada

**IN00165** u INTERACUMULADOR SOLAR CON SERPENTÍN DESMONTABLE DE CAPACIDAD 500 (material)
Precio: 1201.2
Medida la cantidad útil descargada

**IN00170** u INTERACUMULADOR SOLAR CON SERPENTÍN DESMONTABLE DE CAPACIDAD 100 (material)
Precio: 1774.5
Medida la cantidad útil descargada

**IN00200** u INTERACUMULADOR SOLAR DE INERCIA DE CAPACIDAD 150 LITROS (material)
Precio: 478.1
Medida la cantidad útil descargada

**IN00210** u INTERACUMULADOR SOLAR DE INERCIA DE CAPACIDAD 300 LITROS (material)
Precio: 665.7
Medida la cantidad útil descargada

**IN00220** u INTERACUMULADOR SOLAR TIPO COMBI DE CAPACIDAD 600 LITROS (material)
Precio: 1459.5
Medida la cantidad útil descargada

**IN00230** u INTERACUMULADOR SOLAR TIPO COMBI DE CAPACIDAD 700 LITROS (material)
Precio: 2366
Medida la cantidad útil descargada

**IN00240** u INTERACUMULADOR SOLAR TIPO COMBI DE CAPACIDAD 970 LITROS (material)
Precio: 2580.2
Medida la cantidad útil descargada

**IN00250** u INTERCAMBIADOR INOX. DESMONTABLE 8 PLACAS, POTENCIA 6 KW. (material)
Precio: 493.5
Medida la cantidad útil descargada

**IN00260** u INTERCAMBIADOR INOX. DESMONTABLE 20 PLACAS, POTENCIA 22,8 KW. (material)
Precio: 721
Medida la cantidad útil descargada

**IN00270** u INTERCAMBIADOR INOX. DESMONTABLE 43 PLACAS, POTENCIA 56,4 KW. (material)
Precio: 1148.7
Medida la cantidad útil descargada

**IN00280** u INTERCAMBIADOR INOX. TERMOSOLDADAS, 20 PLACAS, POTENCIA 25 KW. (material)
Precio: 175
Medida la cantidad útil descargada

**IN00290** u INTERCAMBIADOR INOX. TERMOSOLDADAS, 30 PLACAS, POTENCIA 37 KW (material)
Precio: 224
Medida la cantidad útil descargada

**IN00300** u INTERCAMBIADOR INOX. TERMOSOLDADAS, 40 PLACAS, POTENCIA 44 KW (material)
Precio: 275
Medida la cantidad útil descargada

**IN00310** u BOMBA CIRCULADORA EN SIST. SOLARES, 5 BARS, 110 ºC (material)
Precio: 193
Medida la cantidad útil descargada

**IN00320** u BOMBA CIRCULADORA EN SIST. SOLARES, 10 BARS, 110 ºC (material)
Precio: 402
Medida la cantidad útil descargada

**IN00330** u BOMBA ACELERADORA EN SIST. SOLARES, 4,8 BARS, 110 ºC (material)
Precio: 105.7
Medida la cantidad útil descargada

**IN00340** u BOMBA ACELERADORA EN SIST. SOLARES, 9,2 BARS, 110 ºC (material)
Precio: 159
Medida la cantidad útil descargada

**IN00350** u CENTRALITA SIST. SOLAR, 2 ENTRADAS 1 SALIDA (material)
Precio: 63
Medida la cantidad útil descargada

**IN00360** u TERMOSTATO DIFERENCIAL SIN VISUALIZACIÓN (material)
Precio: 92.4
Medida la cantidad útil descargada

**IN00370** u TERMOSTATO DIFERENCIAL AJUSTABLE CON VISUALIZACIÓN. (material)
Precio: 127
Medida la cantidad útil descargada

**IN00380** u VÁLVULA REDUCTORA DE PRESIÓN 1/2" (material)
Precio: 5.03
Medida la cantidad útil descargada

**IN00390** u VÁLVULA ESFERA LATÓN ROSCAR 1/2" (material)
Precio: 5.65
Medida la cantidad útil descargada

**IN00400** u VÁLVULA LLENADO RÁPIDO 3/4" (material)
Precio: 32
Medida la cantidad útil descargada

**IN00410** u MANÓMETRO DE 0 A 15 BAR (material)
Precio: 8.09
Medida la cantidad útil descargada

**IN00420** u LIRA PARA MANÓMETRO (material)
Precio: 9.24
Medida la cantidad útil descargada

**IN00450** u REGULADOR CAUDAL INLINE M-H 3/4"-1/2". (material)
Precio: 25.9
Medida la cantidad útil descargada

**IN00460** u REGULADOR CAUDAL BYPASS H-H 1"-1". (material)
Precio: 133
Medida la cantidad útil descargada

**IN00500** u VASO DE EXPANSIÓN 2L PRESIÓN MÁX. 10 bar (material)
Precio: 29.3
Medida cantidad útil descargada

**IN00501** u VASO DE EXPANSIÓN 3L PRESIÓN MÁX. 10 bar (material)
Precio: 36.2
Medida cantidad útil descargada

**IN00502** u VASO DE EXPANSIÓN 5L PRESIÓN MÁX. 8 bar (material)
Precio: 28.84
Medida cantidad útil descargada

**IN00503** u VASO DE EXPANSIÓN 8L PRESIÓN MÁX. 8 bar (material)
Precio: 32.7
Medida cantidad útil descargada

**IN00504** u VASO DE EXPANSIÓN 12L PRESIÓN MÁX. 8 bar (material)
Precio: 38.1
Medida cantidad útil descargada

**IN00505** u VASO DE EXPANSIÓN 18L PRESIÓN MÁX. 8 bar (material)
Precio: 41.4
Medida cantidad útil descargada

**IN00506** u VASO DE EXPANSIÓN 25L PRESIÓN MÁX. 8 bar (material)
Precio: 50.2
Medida cantidad útil descargada

**IN00507** u VASO DE EXPANSIÓN 60L PRESIÓN MÁX. 10 bar (material)
Precio: 142.22
Medida cantidad útil descargada

**IN00508** u VASO DE EXPANSIÓN 150L PRESIÓN MÁX. 10 bar (material)
Precio: 338.96
Medida cantidad útil descargada

**IN00509** u VASO DE EXPANSIÓN 250L PRESIÓN MÁX. 10 bar (material)
Precio: 497.66
Medida cantidad útil descargada

**IN00530** u PURGADOR AUTOMÁTICO 1/2" PRESIÓN MÁX. 10 bar MÁX. 110ºC (material)
Precio: 9.76
Medida cantidad útil descargada

**IN00531** u PURGADOR AUTOMÁTICO 3/4" PRESIÓN MÁX. 10 bar MÁX. 110ºC (material)
Precio: 14.22
Medida cantidad útil descargada

**IN00550** u VÁLVULA DE SEGURIDAD 1/2" 3/4" 3 bar SIN PORTAMANÓMETRO (material)
Precio: 5.8
Medida cantidad útil descargada

**IN00551** u VÁLVULA DE SEGURIDAD 1/2" 3/4" 6 bar SIN PORTAMANÓMETRO (material)
Precio: 9.56
Medida cantidad útil descargada

**IN00552** u VÁLVULA DE SEGURIDAD 1/2" 3/4" 10 bar SIN PORTAMANÓMETRO (material)
Precio: 10.11
Medida cantidad útil descargada

**IN00560** u VÁLVULA DE SEGURIDAD 1/2" 1/2" 3 bar SIN PORTAMANÓMETRO (material)
Precio: 5.56
Medida cantidad útil descargada

**IN00561** u VÁLVULA DE SEGURIDAD 1/2" 1/2" 6 bar SIN PORTAMANÓMETRO (material)
Precio: 8.94
Medida cantidad útil descargada

**IN00562** u VÁLVULA DE SEGURIDAD 1/2" 1/2" 10 bar SIN PORTAMANÓMETRO (material)
Precio: 10.1
Medida cantidad útil descargada

**IN00570** u VÁLVULA DE SEGURIDAD 3/4" 3/4" 3 bar SIN PORTAMANÓMETRO (material)
Precio: 16.83
Medida cantidad útil descargada

**IN00571** u VÁLVULA DE SEGURIDAD 3/4" 3/4" 6 bar SIN PORTAMANÓMETRO (material)
Precio: 17.44
Medida cantidad útil descargada

**IN00572** u VÁLVULA DE SEGURIDAD 3/4" 3/4" 10 bar SIN PORTAMANÓMETRO (material)
Precio: 19.02
Medida cantidad útil descargada

**IN00580** u VÁLVULA DE EQUILIBRADO Y CIERRE 1" (material)
Precio: 67.1
Medida cantidad útil descargada

**IN00591** u TERMÓMETRO HORIZONTAL VAINA LATÓN 1/2" (material)
Precio: 6.04
Medida cantidad útil descargada

**IN00595** u MANÓMETRO LECTURA 0-10bar CUERPO PLÁSTICO (material)
Precio: 3.74
Medida cantidad útil descargada

**IN00600** m2 CAPTADOR SOLAR PLANO TUBOS DE VACÍO (material)
Precio: 451
Medida la superficie interior útil descargada

**IN00601** m2 CAPTADOR SOLAR PLANO ALTO RENDIMIENTO. SUP. ABS. COBRE (material)
Precio: 264
Medida la superficie interior útil descargada

**IN00602** u CAPTADOR SOL. PLANO HOR. ALTO REND. SUP. ABS. COBRE 2,40 m2 (material)
Precio: 665.1
Medida cantidad útil descargada

**IN00603** u CAPTADOR SOL. PLANO HOR. ALTO REND. SUP. ABS. COBRE 4,40 m2 (material)
Precio: 1261.6
Medida cantidad útil descargada

**IN00610** u CAPTADOR SOLAR PLANO VERTICAL ALTO REND. SUP. ABS. COBRE 1,80 m2 (material)
Precio: 465.3
Medida cantidad útil descargada

**IN00611** u CAPTADOR SOLAR PLANO VERTICAL ALTO REND. SUP. ABS. COBRE 2,40 m2 (material)
Precio: 565.9
Medida cantidad útil descargada

**IN00612** u CAPTADOR SOLAR PLANO ALTO RENDIMIENTO. SUP. ABS. COBRE 4,40 m2 (material)
Precio: 1161.8
Medida cantidad útil descargada

**IN00701** u CONTADOR DE CALOR ELECTRÓNICO 3/4"-1/2" MICRO (material)
Precio: 563.5
Medida cantidad útil descargada

**IN00702** u CONTADOR DE CALOR ELECTRÓNICO 1"-3/4" MICRO (material)
Precio: 624.39
Medida cantidad útil descargada

**IN00800** u ESTACIÓN SOLAR 1 SECCIÓN 1,5l /6 min (material)
Precio: 370.18
Medida cantidad útil descargada

**IN00850** u ESTACIÓN SOLAR 2 SECCIÓN 1,5l /6 min (material)
Precio: 475.94
Medida cantidad útil descargada

**IN00860** u ESTACIÓN SOLAR 2 SECCIÓN 1,5l /6 min centralita (material)
Precio: 754.34
Medida cantidad útil descargada

**IN00870** u ESTACIÓN SOLAR 2 SECCIÓN 1,5l /6 min INTER. 20 PLACAS (material)
Precio: 2014
Medida cantidad útil descargada

**IN00871** u ESTACIÓN SOLAR 2 SECCIÓN 1,5l /6 min INTER. 30 PLACAS (material)
Precio: 2106.95
Medida cantidad útil descargada

**IN00872** u ESTACIÓN SOLAR 2 SECCIÓN 1,5l /6 min INTER. 40 PLACAS (material)
Precio: 2302.2
Medida cantidad útil descargada

**IN05890** u VÁLVULA DE EQUILIBRADO Y CIERRE 3/4" BY-PASS (material)
Precio: 163.12
Medida cantidad útil descargada

**IN05891** u VÁLVULA DE EQUILIBRADO Y CIERRE 3/4" BY-PASS (material)
Precio: 169.48
Medida cantidad útil descargada

**IN05900** u TERMÓMETRO VERTICAL VAINA LATÓN 1/2" (material)
Precio: 30.22
Medida cantidad útil descargada

**IN90601** u EQUIPO TERMOSIFÓN 150 l. SELECTIVO (material)
Precio: 1584.01
Medida cantidad útil descargada

**IN90602** u EQUIPO TERMOSIFÓN 300 l. SELECTIVO (material)
Precio: 2012.34
Medida cantidad útil descargada

**IN90603** u EQUIPO TERMOSIFÓN 200 l. SELECTIVO (material)
Precio: 1840
Medida cantidad útil descargada

**IN90610** u EQUIPO TERMOSIFÓN 150 l. CROMO NEGRO (material)
Precio: 1480
Medida cantidad útil descargada

**IN90611** u EQUIPO TERMOSIFÓN 200 l. CROMO NEGRO (material)
Precio: 1750
Medida cantidad útil descargada

**IN90613** u EQUIPO TERMOSIFÓN 300 l. CROMO NEGRO (material)
Precio: 2245
Medida cantidad útil descargada

#### IP Protección

**IP00100** u ABRAZADERA CONDUCTOR (material)
Precio: 0.34
Medida la cantidad útil descargada

**IP00200** u ABRAZADERA DIÁM. 40 A 50 mm (material)
Precio: 0.4
Medida la cantidad útil descargada

**IP00220** u AVISADOR ACUSTICO INTERIOS (material)
Precio: 18
Medida la cantidad útil descargada

**IP00230** u AVISADOR ÓPTICO-ACÚSTICO INTERIOR (material)
Precio: 18
Medida la cantidad útil descargada

**IP00240** u AVISADOR DISPARO DE EXTINCIÓN (material)
Precio: 11.11
Medida la cantidad útil descargada

**IP00250** u BARRERA INFRARROJA DE HUMO IDENTIFICABLE (material)
Precio: 362.52
Medida la cantidad útil descargada

**IP00300** u B.I.E., MANGUERA 15 m 45 mm DIÁM. CON ARMARIO COMPLETA (material)
Precio: 224.02
Medida la cantidad útil descargada

**IP00400** u B.I.E., MANGUERA 15 m 45 mm DIÁM. EMPOTRAR, PUERTA, COMPLETA (material)
Precio: 148.56
Medida la cantidad útil descargada

**IP00500** u B.I.E., MANGUERA 25 m 25 mm SEMIRRIGIDA, COMPLETA (material)
Precio: 454.32
Medida la cantidad útil descargada

**IP00510** u B.I.E., MANGUERA 25 m 25 mm SEMIRRIG., EMPOT., PUERTA, COMPLETA (material)
Precio: 449.41
Medida la cantidad útil descargada

**IP00550** u HIDRANTE BAJO RASANTE 1X100 (material)
Precio: 465.69
Medida la cantidad útil descargada

**IP00560** u HIDRANTE COLUMNA SECA (material)
Precio: 1040
Medida la cantidad útil descargada

**IP00562** u HIDRANTE COLUMNA HUMEDA (material)
Precio: 851.06
Medida la cantidad útil descargada

**IP00570** u CASETA EQUIPOS HIDRANTES (material)
Precio: 1034.59
Medida la cantidad útil descargada

**IP00580** u TOMA DE ALIMENTACION EN FACHADA (material)
Precio: 225.02
Medida la cantidad útil descargada

**IP00585** u BOCA DE PISO COLUMNA SECA (material)
Precio: 122.06
Medida la cantidad útil descargada

**IP00586** u BOCA DE PISO CON VALVULA COLUMNA SECA (material)
Precio: 231.26
Medida la cantidad útil descargada

**IP00800** u BOCA SALIDA, SIAMESA, COLUMNA SECA (material)
Precio: 123.94
Medida la cantidad útil descargada

**IP00900** u BOCA SALIDA, SIAMESA, COLUMNA SECA CON LLAVE SECCIONAMIENTO (material)
Precio: 203.99
Medida la cantidad útil descargada

**IP01000** u CABEZA DE PUNTAS (material)
Precio: 99.35
Medida la cantidad útil descargada

**IP01100** u CALIBRADOR PARA DIFUSOR GAS FE-13, AC. CROMADO 20 mm (material)
Precio: 16
Medida la cantidad útil descargada

**IP01300** u CAMPANA ALARMA, 150 mm DIAMETRO DE 81 dB (material)
Precio: 33.19
Medida la cantidad útil descargada

**IP01400** u CENTRAL AUTOMATICA 2 ZONAS DETECCIÓN Y 1 ZONA EXTINCION (material)
Precio: 440.34
Medida la cantidad útil descargada

**IP01500** u CENTRAL AUTOMATICA DETECCIÓN UNA ZONA (material)
Precio: 300.21
Medida la cantidad útil descargada

**IP01600** u CENTRAL DETECCIÓN AUTOMÁT. INCENDIOS, MODULAR 1 ZONA (material)
Precio: 308.95
Medida la cantidad útil descargada

**IP01700** u CENTRAL DETECCIÓN AUTOMÁT. INCENDIOS, MODULAR 2 ZONAS (material)
Precio: 338.1
Medida la cantidad útil descargada

**IP01750** u CENTRAL CONVENCIONAL DE 2 ZONAS (material)
Precio: 170
Medida la cantidad útil descargada

**IP01800** u CENTRAL DETECCIÓN AUTOMÁT. INCENDIOS, MODULAR 3 ZONAS (material)
Precio: 367.29
Medida la cantidad útil descargada

**IP01900** u CENTRAL DETECCIÓN AUTOMÁT. INCENDIOS, MODULAR 4 ZONAS (material)
Precio: 396.46
Medida la cantidad útil descargada

**IP02000** u CENTRAL DETECCIÓN AUTOMÁT. INCENDIOS, MODULAR 5 ZONAS (material)
Precio: 509.69
Medida la cantidad útil descargada

**IP02100** u CENTRAL DETECCIÓN AUTOMÁT. INCENDIOS, MODULAR 6 ZONAS (material)
Precio: 538.85
Medida la cantidad útil descargada

**IP02200** u CENTRAL DETECCIÓN AUTOMÁT. INCENDIOS, MODULAR 8 ZONAS (material)
Precio: 600.23
Medida la cantidad útil descargada

**IP02300** u CENTRAL DETECCIÓN AUTOMÁT. INCENDIOS, MODULAR 10 ZONAS (material)
Precio: 715.86
Medida la cantidad útil descargada

**IP02400** u CENTRAL DETECCIÓN AUTOMÁT. INCENDIOS, MODULAR 12 ZONAS (material)
Precio: 774.21
Medida la cantidad útil descargada

**IP02500** u CENTRAL DETECCIÓN AUTOMÁT. INCENDIOS, MODULAR 24 ZONAS (material)
Precio: 1563.63
Medida la cantidad útil descargada

**IP02600** u CENTRAL DETECCIÓN AUTOMÁT. INCENDIOS, MODULAR 36 ZONAS (material)
Precio: 2346.72
Medida la cantidad útil descargada

**IP02657** u CENTRAL MICROPROCESADORA ANALÓGICA 8 LAZO (material)
Precio: 3057
Medida la cantidad útil descargada

**IP02700** kg CONDUCTOR COBRE DESNUDO (material)
Precio: 4.76
Medida el peso real útil descargado

**IP02800** kg GAS FM-200 (material)
Precio: 55.82
Medida el peso real útil descargado

**IP02900** kg GAS FE-13 (material)
Precio: 33.63
Medida el peso real útil descargado

**IP02950** u HFC 125 (material)
Precio: 34.5
Medida la cantidad útil descargada

**IP02951** u HFC 227EA (material)
Precio: 28
Medida la cantidad útil descargada

**IP02952** u HFC 23 (material)
Precio: 27
Medida la cantidad útil descargada

**IP02953** u M3 IG01 (material)
Precio: 7
Medida la cantidad útil descargada

**IP02955** u CO2 (material)
Precio: 1.72
Medida la cantidad útil descargada

**IP03000** u DETECTOR IÓNICO DE HUMOS Y GASES (material)
Precio: 41.59
Medida la cantidad útil descargada

**IP03100** u DETECTOR ÓPTICO DE HUMO (material)
Precio: 43.79
Medida la cantidad útil descargada

**IP03200** u DETECTOR TÉRMICO TERMOSTÁTICO (material)
Precio: 23.56
Medida la cantidad útil descargada

**IP03300** u DETECTOR TERMO-VELOCÍMETRO (material)
Precio: 24.35
Medida la cantidad útil descargada

**IP03375** u DETECTOR TERMOVELOCIMETRO IDENTIFICABLE (material)
Precio: 46.25
Medida la cantidad útil descargada

**IP03500** u DIFUSOR GAS FE-13, INUNDACIÓN TOTAL, AC. CROMADO 20 mm (material)
Precio: 18.47
Medida la cantidad útil descargada

**IP03800** u EMBELLECEDOR PARA DIFUSOR DE GAS FE-13 (material)
Precio: 6.71
Medida la cantidad útil descargada

**IP03900** u EMBELLECEDOR PARA ROCIADOR DE AGUA (material)
Precio: 2.63
Medida la cantidad útil descargada

**IP04000** u EQUIPO AUTÓNOMO ALUMB. EMERGENCIA 160 LUM. FLUORES. 1 HORA (material)
Precio: 65.87
Medida la cantidad útil descargada

**IP04100** u EQUIPO AUTÓNOMO ALUMB. EMERGENCIA 300 LUM. FLUORES. 1 HORA (material)
Precio: 84.63
Medida la cantidad útil descargada

**IP04200** u EQUIPO AUTÓNOMO ALUMB. EMERGENCIA 480 LUM. FLUORES. 1 HORA (material)
Precio: 166.75
Medida la cantidad útil descargada

**IP04300** u EQUIPO AUTÓNOMO ALUMB. EMERGENCIA 30 LUM. INCAND. 1 HORA (material)
Precio: 35.62
Medida la cantidad útil descargada

**IP04400** u EQUIPO AUTÓNOMO ALUMB. EMERGENCIA 60 LUM. INCAND. 1 HORA (material)
Precio: 55
Medida la cantidad útil descargada

**IP04500** u EQUIPO AUTÓNOMO ALUMB. EMERGENCIA 140 LUM. INCAND. 1 HORA (material)
Precio: 67.28
Medida la cantidad útil descargada

**IP04600** u EQUIPO AUTÓNOMO ALUMB. EMERG/SEÑALIZ. 140 LUM. INCAND. 1HORA (material)
Precio: 68.7
Medida la cantidad útil descargada

**IP04700** u EQUIPO AUTÓNOMO ALUMB. EMERG/SEñALIZ. 160 LUM. FLUORES 1HORA (material)
Precio: 65.87
Medida la cantidad útil descargada

**IP04800** u EQUIPO AUTÓNOMO ALUMB. EMERG/SEÑALIZ. 300 LUM. FLUORES 1HORA (material)
Precio: 84.63
Medida la cantidad útil descargada

**IP04900** u EQUIPO AUTÓNOMO ALUMB. EMERG/SEÑALIZ. 480 LUM. FLUORES 1HORA (material)
Precio: 166.75
Medida la cantidad útil descargada

**IP05000** u EQUIPO AUTÓNOMO ALUMB. EMERG/SEÑALIZ. 30 LUM. INCAND. 1 HORA (material)
Precio: 37.18
Medida la cantidad útil descargada

**IP05100** u EQUIPO AUTÓNOMO ALUMB. EMERG/SEÑALIZ. 60 LUM. INCAND. 1 HORA (material)
Precio: 55
Medida la cantidad útil descargada

**IP05205** u EXTINTOR MOVIL, DE ANHIDRIDO CARBÓNICO, CON 2X10KG (material)
Precio: 198
Medida la cantidad útil descargada

**IP05206** u ROTULO RECORRIDO DIM 297X210 MM (material)
Precio: 6
Medida la cantidad útil descargada

**IP05207** u ROTULO MEDIOS DE INTERVENCIÓN DIM 297X210 MM (material)
Precio: 6
Medida la cantidad útil descargada

**IP05208** u ROTULO SALIDA, DIM 420X297 MM (material)
Precio: 14.25
Medida la cantidad útil descargada

**IP05209** u ROTULO RECORRIDO DIM 420X297 MM (material)
Precio: 14.25
Medida la cantidad útil descargada

**IP05210** u ROTULO MEDIOS DE INTERVENCIÓN DIM 420X297 MM (material)
Precio: 14.25
Medida la cantidad útil descargada

**IP05212** u ROTULO SALIDA, DIM 297X210 MM (material)
Precio: 6
MEDIDA LA CANTIDAD ÚTIL DESCARGADA

**IP05700** u EQUIPO EXTINCIÓN FE, 13, 6,7 l, 5 kg SOLENÓIDE CILINDRO (material)
Precio: 610.4
Medida la cantidad útil descargada

**IP05800** u EQUIPO EXTINCIÓN FE, 13, 13,4 l, 11 kg PERCUTOR ELEC. CILINDRO (material)
Precio: 903.27
Medida la cantidad útil descargada

**IP06200** u EQUIPO EXTINCIÓN FE, 13, 26,8 l, 22 kg PERCUTOR ELEC. CILINDRO (material)
Precio: 1486.89
Medida la cantidad útil descargada

**IP06300** u EQUIPO EXTINCIÓN FE, 13, 40,2 l, 34 kg PERCUTOR ELEC. CILINDRO (material)
Precio: 2034.08
Medida la cantidad útil descargada

**IP06700** u EQUIPO EXTINCIÓN FE, 13, 67,0 l, 56 kg PERCUTOR ELEC. CILINDRO (material)
Precio: 2934.23
Medida la cantidad útil descargada

**IP06800** u EQUIPO EXTINCIÓN FE, 13, 67 l, 56 kg SOLENOIDE CILINDRO (material)
Precio: 1819.47
Medida la cantidad útil descargada

**IP06900** u EXTINTOR A.F.P.G. 6 kg (material)
Precio: 48.87
Medida la cantidad útil descargada

**IP07000** u EXTINTOR A.F.P.G. 12 kg (material)
Precio: 65.87
Medida la cantidad útil descargada

**IP07100** u EXTINTOR DE CO2. 6 kg (material)
Precio: 82.08
Medida la cantidad útil descargada

**IP07200** u EXTINTOR MÓVIL, CO2 DE 3,5 kg EFICACIA 21-B (material)
Precio: 81.06
Medida la cantidad útil descargada

**IP07300** u EXTINTOR MÓVIL, CO2 DE 5,0 kg EFICACIA 34-B (material)
Precio: 92.02
Medida la cantidad útil descargada

**IP07301** u EXTINTOR MOVIL, DE ANHIDRIDO CARBÓNICO, CON 5KG (material)
Precio: 80
Medida la cantidad útil descargada

**IP07500** u EXTINTOR MÓVIL, FE-13, 3 kg EFICACIA 34-B (material)
Precio: 72.5
Medida la cantidad útil descargada

**IP07700** u EXTINTOR MÓVIL, AGUA, 10 l EFICACIA 34-B (material)
Precio: 55.03
Medida la cantidad útil descargada

**IP07800** u EXTINTOR MÓVIL, POLVO ABC, 6 kg EFICACIA 8-A, 39-B (material)
Precio: 31.13
Medida la cantidad útil descargada

**IP07801** u EXTINTOR MOVIL, POLVO ABC, 6KG.EFICACIA 21-A,144-B (material)
Precio: 24
Medida la cantidad útil descargada

**IP07851** u EXTINTOR MOVIL, POLVO ABC, 9KG.EFICACIA 21-A,144-B (material)
Precio: 45
Medida la cantidad útil descargada

**IP07900** u EXTINTOR MÓVIL, POLVO ABC,12 kg EFICACIA 34-A,144-B (material)
Precio: 60.54
Medida la cantidad útil descargada

**IP07901** u EXTINTOR MOVIL, DE POLVO ABC, CON 12KG (material)
Precio: 59
Medida la cantidad útil descargada

**IP08000** u EXTINTOR MÓVIL, POLVO ABC, 25 kg CON EQUIPO RUEDAS (material)
Precio: 203.14
Medida la cantidad útil descargada

**IP08100** u EXTINTOR MÓVIL, POLVO ABCE, 2 kg EFICACIA 5-A, 21-B (material)
Precio: 40.72
Medida la cantidad útil descargada

**IP08200** u EXTINTOR MÓVIL, POLVO ABCE, 3 kg EFICACIA 8-A, 34-B (material)
Precio: 38.93
Medida la cantidad útil descargada

**IP08300** u JAULA PARA PROTECCIÓN MECÁNICA CABEZA ROCIADOR AGUA (material)
Precio: 7.68
Medida la cantidad útil descargada

**IP08400** u LETRERO LUMINOSO EXTINCIÓN DISPARADA CON ZUMBADOR (material)
Precio: 66.47
Medida la cantidad útil descargada

| Código | Ud | Descripción | Precio |
|---|---|---|---|
| IP08500 | m3 | MATERIAL HIGROSCÓPICO (material) | 55.28 |

**IP08600** u MODULO 2 ZONAS EXTINCIÓN PARA CENTRAL DETC. Y EXTINCION (material)
Precio: 81.19
Medida la cantidad útil descargada

**IP08650** u PANEL DE CONTROL DE EXTINCIÓN (material)
Precio: 376.71
MEDIDA LA CANTIDAD ÚTIL DESCARGADA

| Código | Descripción | Precio |
|---|---|---|
| IP08651 | MÓDULO DE CONTROL DE 1 ENTRADA (material) | 38.32 |

**IP08652** u MÓDULO DE CONTROL DE 2 ENTRADA (material)
Precio: 42.12
Medida la cantidad útil descargada

**IP08656** u MÓDULO DE CONTROL DE 8 ENTRADAS (material)
Precio: 59.68
Medida la cantidad útil descargada

**IP08661** u MÓDULO DE CONTROL DE ZONA DE DETECCIÓN (material)
Precio: 64.88
Medida la cantidad útil descargada

**IP08671** u MÓDULO DE MANIOBRA 1 SALIDA (material)
Precio: 53.6
Medida la cantidad útil descargada

**IP08672** u MÓDULO DE MANIOBRA 2 SALIDAS (material)
Precio: 56.27
Medida la cantidad útil descargada

**IP08675** u MÓDULO DE MANIOBRA 8 SALIDAS (material)
Precio: 70.26
Medida la cantidad útil descargada

**IP08680** u MÓDULO AISLADOR DE LINEA (material)
Precio: 38.2
MEDIDA LA CANTIDAD ÚTIL DESCARGADA

**IP08700** u PUESTO CONTROL ROCIADORES S. TUB. MOJADA 65 mm (2 1/2" ) DIÁM. (material)
Precio: 756.5
Medida la cantidad útil descargada

**IP08800** u PUESTO CONTROL ROCIADORES S. TUB. MOJADA 100 mm (4" ) DIÁM. (material)
Precio: 889.1
Medida la cantidad útil descargada

**IP08850** u PUESTO DE CONTROL DE 4 (material)
Precio: 1254
Medida la cantidad útil descargada

**IP08900** u PUESTO CONTROL ROCIADORES S. TUB. MOJADA 150 mm (6" ) DIÁM. (material)
Precio: 979.29
Medida la cantidad útil descargada

**IP08905** u PUESTO DE CONTROL DE 6" (material)
Precio: 1419
Medida la cantidad útil descargada

**IP08950** u PILOTO INDICADOR DE ACCION (material)
Precio: 10.62
MEDIDA LA CANTIDAD ÚTIL DESCARGADA

**IP09000** u PUESTO CONTROL ROCIADORES S. TUB. MOJADA 200 mm (8" ) DIÁM. (material)
Precio: 1180.06
Medida la cantidad útil descargada

**IP09005** u PUESTO DE CONTROL DE 8" (material)
Precio: 1735
Medida la cantidad útil descargada

**IP09100** u PULSADOR ALARMA IDENTIFICACIÓN INDIVIDUAL (material)
Precio: 69.12
Medida la cantidad útil descargada

**IP09200** u PULSADOR ALARMA MONTAJE SUPERFICIAL (material)
Precio: 15.26
Medida la cantidad útil descargada

**IP09300** u PULSADOR ALARMA PARA EMPOTRAR (material)
Precio: 20.57
Medida la cantidad útil descargada

**IP09350** u PULSADOR DE ALARMA POR ZONAS (material)
Precio: 11.5
medida la unidad útil descargada

**IP09375** u PULSADOR DISPARO EXTINCIÓN (material)
Precio: 11.11
Medida la cantidad útil descargada

**IP09385** u PULSADOR PARADA EXTINCIÓN (material)
Precio: 11.11
Medida la cantidad útil descargada

**IP09390** u PULSADOR DE ALARMA IDENTIFICABLE (material)
Precio: 33
Medida la cantidad útil descargada

**IP09400** u PULSADOR DE DISPARO DE EXTINCIÓN O INHIBICIÓN EMPOTRAR (material)
Precio: 27.49
Medida la cantidad útil descargada

**IP09500** u PULSADOR DE DISPARO DE EXTINCIÓN O INHIBICIÓN M. SUPERF. (material)
Precio: 21.05
Medida la cantidad útil descargada

**IP09600** u ROCIADOR AGUA 10 mm (3/8") DIÁM. DET. PLACAS SOLDAD. 68/74º (material)
Precio: 9.43
Medida la cantidad útil descargada

**IP09700** u ROCIADOR AGUA 15 mm (1/2") DIÁM. DET. PLACAS SOLDAD. 68/74º (material)
Precio: 10.15
Medida la cantidad útil descargada

**IP09800** u ROCIADOR AGUA 20 mm (3/4") DIÁM. DET. PLACAS SOLDAD. 68/74º (material)
Precio: 10.24
Medida la cantidad útil descargada

**IP09900** u ROCIADOR DE AGUA 10 mm (3/8") DIÁM. DETEC. AMPOLLA A 57º (material)
Precio: 10.46
Medida la cantidad útil descargada

**IP10000** u ROCIADOR DE AGUA 10 mm (3/8") DIÁM. DETEC. AMPOLLA A 68º (material)
Precio: 10.46
Medida la cantidad útil descargada

**IP10100** u ROCIADOR DE AGUA 10 mm (3/8") DIÁM. DETEC. AMPOLLA A 79º (material)
Precio: 10.46
Medida la cantidad útil descargada

**IP10200** u ROCIADOR DE AGUA 15 mm (1/2") DIÁM. DETEC. AMPOLLA A 57º (material)
Precio: 11.14
Medida la cantidad útil descargada

**IP10300** u ROCIADOR DE AGUA 15 mm (1/2") DIÁM. DETEC. AMPOLLA A 68º (material)
Precio: 11.14
Medida la cantidad útil descargada

**IP10400** u ROCIADOR DE AGUA 15 mm (1/2") DIÁM. DETEC. AMPOLLA A 79º (material)
Precio: 11.14
Medida la cantidad útil descargada

**IP10500** u ROCIADOR DE AGUA 20 mm (3/4") DIÁM. DETEC. AMPOLLA A 57º (material)
Precio: 11.55
Medida la cantidad útil descargada

**IP10600** u ROCIADOR DE AGUA 20 mm (3/4") DIÁM. DETEC. AMPOLLA A 68º (material)
Precio: 11.55
Medida la cantidad útil descargada

**IP10700** u ROCIADOR DE AGUA 20 mm (3/4") DIÁM. DETEC. AMPOLLA A 79º (material)
Precio: 11.55
Medida la cantidad útil descargada

**IP10751** u ROCIADOR COLGANTE K80 (material)
Precio: 3.05
Medida la cantidad útil descargada

**IP10752** u ROCIADOR MONTANTE K115 (material)
Precio: 3.16
Medida la cantidad útil descargada

**IP10800** u SISTEMA CENTRAL. PARA 5 CILINDROS DE 75 l FE-13 COMPLETO (material)
Precio: 1748.01
Medida la cantidad útil descargada

**IP11000** u SISTEMA CENTRAL. PARA 8 CILINDROS DE 75 l FE-13 COMPLETO (material)
Precio: 2002.94
Medida la cantidad útil descargada

**IP11500** u SONDA INDICADORA A DISTANCIA NIVEL DEPOSITO AGUA (material)
Precio: 187.86
Medida la cantidad útil descargada

**IP11600** u TAPA 60x40 cm BASTIDOR CROMADO Y VIDRIO BOCA COLUM. SECA (material)
Precio: 36.01
Medida la cantidad útil descargada

**IP11700** u TAPA 60x65 cm BASTIDOR CROMADO Y VIDRIO BOCA COLUM. SECA (material)
Precio: 41.06
Medida la cantidad útil descargada

**IP11800** u TOMA FACHADA, COLUMNA SECA (material)
Precio: 178.96
Medida la cantidad útil descargada

**IP11900** m TUBO ACERO DIÁM. 40 mm (material)
Precio: 6.9
Medida la longitud útil descargada

**IP12000** m TUBO ACERO DIÁM. 50 mm (material)
Precio: 8.7
Medida la longitud útil descargada

**IP12100** u VÁLV. COMPUERTA 50 mm HUSILLO ASC. HIERRO FUND. BRIDA-C/BRIDA (material)
Precio: 178.47
Medida la cantidad útil descargada

**IP12200** u VÁLV. COMPUERTA 65 mm HUSILLO ASC. HIERRO FUND. BRIDA-C/BRIDA (material)
Precio: 234.64
Medida la cantidad útil descargada

**IP12300** u VÁLV. COMPUERTA 80 mm HUSILLO ASC. HIERRO FUND. BRIDA-C/BRIDA (material)
Precio: 262.66
Medida la cantidad útil descargada

**IP12400** u VÁLV. COMPUERTA 100 mm HUSILLO ASC. HIERRO FUND. BRIDA-C/BRIDA (material)
Precio: 314.85
Medida la cantidad útil descargada

**IP12500** u VÁLV. COMPUERTA 125 mm HUSILLO ASC. HIERRO FUND. BRIDA-C/BRIDA (material)
Precio: 431.09
Medida la cantidad útil descargada

**IP12600** u VÁLV. COMPUERTA 150 mm HUSILLO ASC. HIERRO FUND. BRIDA-C/BRIDA (material)
Precio: 524.45
Medida la cantidad útil descargada

**IP12700** u VÁLV. RETEN. CLAPETA 50 mm HIERRO FUND. GUAR. BRONCE PN10 BRIDA (material)
Precio: 85.45
Medida la cantidad útil descargada

**IP12800** u VÁLV. RETEN. CLAPETA 65 mm HIERRO FUND. GUAR. BRONCE PN10 BRIDA (material)
Precio: 133.85
Medida la cantidad útil descargada

**IP12900** u VÁLV. RETEN. CLAPETA 80 mm HIERRO FUND. GUAR. BRONCE PN10 BRIDA (material)
Precio: 148.9
Medida la cantidad útil descargada

**IP13000** u VÁLV. RETEN. CLAPETA 100 mm HIERRO FUND. GUAR. BRONCE PN10 BRIDA (material)
Precio: 185.51
Medida la cantidad útil descargada

**IP13001** u VALVULA RETENCION, 100 MM. ( 4") (material)
Precio: 88.68
Medida la cantidad útil descargada

**IP13100** u VÁLV. RETEN. CLAPETA 125 mm HIERRO FUND. GUAR. BRONCE PN10 BRIDA (material)
Precio: 276.14
Medida la cantidad útil descargada

**IP13200** u VÁLV. RETEN. CLAPETA 150 mm HIERRO FUND. GUAR. BRONCE PN10 BRIDA (material)
Precio: 379.13
Medida la cantidad útil descargada

**IP13201** u VALVULA RETENCION, 150 MM. ( 6") (material)
Precio: 145.9
Medida la cantidad útil descargada

**IP13251** u VALVULA RETENCION, 200 MM. ( 8") (material)
Precio: 228.36
Medida la cantidad útil descargada

**IP13256** u VALVULA RETENCION, 250 MM. ( 10") (material)
Precio: 228.36
Medida la cantidad útil descargada

**IP13261** u VALVULA RETENCION, 300 MM. ( 12") (material)
Precio: 470.05
Medida la cantidad útil descargada

**IP13300** u VÁLVULA COMPUERTA 50 mm HIERRO FUND. GUAR. BRONCE PN10 BRIDA (material)
Precio: 132.46
Medida la cantidad útil descargada

**IP13400** u VÁLVULA COMPUERTA 65 mm HIERRO FUND. GUAR. BRONCE PN10 BRIDA (material)
Precio: 175.41
Medida la cantidad útil descargada

**IP13500** u VÁLVULA COMPUERTA 80 mm HIERRO FUND. GUAR. BRONCE PN10 BRIDA (material)
Precio: 199.11
Medida la cantidad útil descargada

**IP13600** u VÁLVULA COMPUERTA 100 mm HIERRO FUND. GUAR. BRONCE PN10 BRIDA (material)
Precio: 239.07
Medida la cantidad útil descargada

**IP13700** u VÁLVULA COMPUERTA 125 mm HIERRO FUND. GUAR. BRONCE PN10 BRIDA (material)
Precio: 325.4
Medida la cantidad útil descargada

**IP13800** u VÁLVULA COMPUERTA 150 mm HIERRO FUND. GUAR. BRONCE PN10 BRIDA (material)
Precio: 392.84
Medida la cantidad útil descargada

**IP13900** u VÁLVULA COMPUERTA 15 mm FUND. BRONCE ROSCA (material)
Precio: 8.29
Medida la cantidad útil descargada

**IP14000** u VÁLVULA COMPUERTA 20 mm FUND. BRONCE ROSCA (material)
Precio: 10.18
Medida la cantidad útil descargada

**IP14100** u VÁLVULA COMPUERTA 25 mm FUND. BRONCE ROSCA (material)
Precio: 13.3
Medida la cantidad útil descargada

**IP14200** u VÁLVULA COMPUERTA 32 mm FUND. BRONCE ROSCA (material)
Precio: 19.07
Medida la cantidad útil descargada

**IP14300** u VÁLVULA COMPUERTA 40 mm FUND. BRONCE ROSCA (material)
Precio: 24.36
Medida la cantidad útil descargada

**IP14400** u VÁLVULA COMPUERTA 50 mm FUND. BRONCE ROSCA (material)
Precio: 38.45
Medida la cantidad útil descargada

**IP14500** u VÁLVULA COMPUERTA 65 mm FUND. BRONCE ROSCA (material)
Precio: 74.09
Medida la cantidad útil descargada

**IP14600** u VÁLVULA DE PIE, CLAPETA 20 mm ROSCA (material)
Precio: 4.63
Medida la cantidad útil descargada

**IP14700** u VÁLVULA DE PIE, CLAPETA 25 mm ROSCA (material)
Precio: 5.1
Medida la cantidad útil descargada

**IP14800** u VÁLVULA DE PIE, CLAPETA 32 mm ROSCA (material)
Precio: 7.47
Medida la cantidad útil descargada

**IP14900** u VÁLVULA DE PIE, CLAPETA 40 mm ROSCA (material)
Precio: 9.7
Medida la cantidad útil descargada

**IP15000** u VÁLVULA DE PIE, CLAPETA 50 mm ROSCA (material)
Precio: 13.17
Medida la cantidad útil descargada

**IP15100** u VÁLVULA DE PIE, CLAPETA 65 mm ROSCA (material)
Precio: 24.67
Medida la cantidad útil descargada

**IP15200** u VÁLVULA ESFERA, PALANCA 20 mm FUND. BRONCE ROSCA (material)
Precio: 8.14
Medida la cantidad útil descargada

**IP15201** u VALVULA ESFERA, PALANCA 15 MM. FUND. BRONCE ROSCA (material)
Precio: 5.97
Medida la cantidad útil descargada

**IP15300** u VÁLVULA ESFERA, PALANCA 25 mm FUND. BRONCE ROSCA (material)
Precio: 9.8
Medida la cantidad útil descargada

**IP15301** u VÁLVULA ESFERA, PALANCA 25 mm FUND. BRONCE ROSCA (material)
Precio: 11.72
Medida la cantidad útil descargada

**IP15400** u VÁLVULA ESFERA, PALANCA 32 mm FUND. BRONCE ROSCA (material)
Precio: 13.38
Medida la cantidad útil descargada

**IP15451** u VALVULA ESFERA, PALANCA 35 MM. FUND. BRONCE ROSCA (material)
Precio: 15.96
Medida la cantidad útil descargada

**IP15500** u VÁLVULA ESFERA, PALANCA 40 mm FUND. BRONCE ROSCA (material)
Precio: 19.29
Medida la cantidad útil descargada

**IP15501** u VALVULA ESFERA, PALANCA 40 MM. FUND. BRONCE ROSCA (material)
Precio: 15.96
Medida la cantidad útil descargada

**IP15600** u VÁLVULA ESFERA, PALANCA 50 mm FUND. BRONCE ROSCA (material)
Precio: 28.75
Medida la cantidad útil descargada

**IP15601** u VALVULA ESFERA, PALANCA 50 MM. FUND. BRONCE ROSCA (material)
Precio: 23.93
MEDIDA LA CANTIDAD ÚTIL DESCARGADA

**IP15700** u VÁLVULA PIE CLAPETA 50 mm HIERRO FUND. GUAR. BRONCE BRIDA (material)
Precio: 210.23
Medida la cantidad útil descargada

**IP15800** u VÁLVULA PIE CLAPETA 65 mm HIERRO FUND. GUAR. BRONCE BRIDA (material)
Precio: 211.22
Medida la cantidad útil descargada

**IP15900** u VÁLVULA PIE CLAPETA 80 mm HIERRO FUND. GUAR. BRONCE BRIDA (material)
Precio: 276.46
Medida la cantidad útil descargada

**IP16000** u VÁLVULA PIE CLAPETA 100 mm HIERRO FUND. GUAR. BRONCE BRIDA (material)
Precio: 396.32
Medida la cantidad útil descargada

**IP16016** u BATERIA DE ALMACENAMIENTO DE GAS 12 X 67L (material)
Precio: 14344
Medida la cantidad útil descargada

**IP16100** u VÁLVULA PIE CLAPETA 125 mm HIERRO FUND. GUAR. BRONCE BRIDA (material)
Precio: 629.01
Medida la cantidad útil descargada

**IP16200** u VÁLVULA PIE CLAPETA 150 mm HIERRO FUND. GUAR. BRONCE BRIDA (material)
Precio: 841.97
Medida la cantidad útil descargada

**IP16300** u VÁLVULA RETENCIÓN CLAPETA 20 mm FUND. BRONCE ROSCA (material)
Precio: 7.34
Medida la cantidad útil descargada

**IP16351** u VALVULA RETENCION, 15 MM. ( 1/2") (material)
Precio: 5.2
Medida la cantidad útil descargada

**IP16352** u VALVULA RETENCION, 20 MM. ( 3/4") (material)
Precio: 7.17
Medida la cantidad útil descargada

**IP16400** u VÁLVULA RETENCIÓN CLAPETA 25 mm FUND. BRONCE ROSCA (material)
Precio: 8.79
Medida la cantidad útil descargada

**IP16401** u VALVULA RETENCION, 25 MM. ( 1") (material)
Precio: 3.35
Medida la cantidad útil descargada

**IP16500** u VÁLVULA RETENCIÓN CLAPETA 32 mm FUND. BRONCE ROSCA (material)
Precio: 13.07
Medida la cantidad útil descargada

**IP16550** u VALVULA RETENCION, 35 MM. ( 1 1/4") (material)
Precio: 14.02
Medida la cantidad útil descargada

**IP16600** u VÁLVULA RETENCIÓN CLAPETA 40 mm FUND. BRONCE ROSCA (material)
Precio: 15.61
Medida la cantidad útil descargada

**IP16601** u VALVULA RETENCION, 40 MM. ( 1 1/2") (material)
Precio: 20.88
Medida la cantidad útil descargada

**IP16700** u VÁLVULA RETENCIÓN CLAPETA 50 mm FUND. BRONCE ROSCA (material)
Precio: 20.84
Medida la cantidad útil descargada

**IP16701** u VALVULA RETENCION, 50 MM. ( 2") (material)
Precio: 31.82
Medida la cantidad útil descargada

**IP16800** u VÁLVULA RETENCIÓN CLAPETA 65 mm FUND. BRONCE ROSCA (material)
Precio: 35.26
Medida la cantidad útil descargada

**IP16801** u VALVULA RETENCION, 65 MM. ( 2 1/2") (material)
Precio: 62.22
Medida la cantidad útil descargada

**IP16900** u FILTRO 300 (material)
Precio: 947.32
Medida la cantidad útil descargada

**IP16901** u INSTALACIÓN DE INTERCONEXIÓN RESIDENCIAL, LOCAL, OFICINAS... (material)
Precio: 16.5
Medida la cantidad útil descargada

**IP16902** u INSTALACIÓN DE INTERCONEXIÓN SOTANOS (material)
Precio: 24.75
Medida la cantidad útil descargada

**IP16903** u INSTALACIÓN DE INTERCONEXIÓN INDUSTRIAL (material)
Precio: 49.5
Medida la cantidad útil descargada

**IP16905** u CILINDRO AUTONOMO DE GAS 26,8 L (material)
Precio: 1348
Medida la cantidad útil descargada

**IP16906** u CILINDRO AUTONOMO DE GAS 40,2 L (material)
Precio: 1385
Medida la cantidad útil descargada

**IP16907** u CILINDRO AUTONOMO DE GAS 67 L (material)
Precio: 1462
Medida la cantidad útil descargada

**IP16908** u CILINDRO AUTONOMO DE GAS 80 L (material)
Precio: 1935
Medida la cantidad útil descargada

**IP16910** u BUS DE COMUNICACIÓN (material)
Precio: 1.65
Medida la cantidad útil descargada

**IP16911** u VALVULA MARIPOSA DE VOLANTE 150 MM (material)
Precio: 223.45
Medida la cantidad útil descargada

**IP16912** u VALVULA MARIPOSA DE VOLANTE 200 MM (material)
Precio: 251.9
Medida la cantidad útil descargada

**IP16913** u BATERIA DE ALMACENAMIENTO DE GAS 2 X 67L (material)
Precio: 2597
Medida la cantidad útil descargada

**IP16914** u BATERIA DE ALMACENAMIENTO DE GAS 4 X 67L (material)
Precio: 4849
Medida la cantidad útil descargada

**IP16915** u BATERIA DE ALMACENAMIENTO DE GAS 8 X 67L (material)
Precio: 9486
Medida la cantidad útil descargada

**IP16922** u VALVULA MARIPOSA DE VOLANTE 250 MM (material)
Precio: 453.07
Medida la cantidad útil descargada

**IP16923** u CILINDRO AUTONOMO DE CO2 26,8L (material)
Precio: 1150
Medida la cantidad útil descargada

**IP16924** u CILINDRO AUTONOMO DE CO2 40,2L (material)
Precio: 1275
Medida la cantidad útil descargada

**IP16925** u CILINDRO AUTONOMO DE CO2 67L (material)
Precio: 1326
Medida la cantidad útil descargada

**IP16926** u CILINDRO AUTONOMO DE CO2 80L (material)
Precio: 1403
Medida la cantidad útil descargada

**IP16933** u BATERIA DE ALMACENAMIENTO DE CO2 2 X 67L (material)
Precio: 2196
Medida la cantidad útil descargada

**IP16934** u BATERIA DE ALMACENAMIENTO DE CO2 4 X 67L (material)
Precio: 4035
Medida la cantidad útil descargada

**IP16935** u BATERIA DE ALMACENAMIENTO DE CO2 8 X 67L (material)
Precio: 7810
Medida la cantidad útil descargada

**IP16936** u BATERIA DE ALMACENAMIENTO DE CO2 12 X 67L (material)
Precio: 11734
Medida la cantidad útil descargada

**IP16943** u VALVULA MARIPOSA DE VOLANTE 300 MM (material)
Precio: 589.41
Medida la cantidad útil descargada

**IP17000** u PUNTO DE PRUEBA (material)
Precio: 36
Medida la cantidad útil descargada

**IP17010** u VALVULA MARIPOSA DE PALANCA 65 MM (material)
Precio: 64.9
Medida la cantidad útil descargada

**IP17011** u PUNTO DE LIMPIEZA (material)
Precio: 36
Medida la cantidad útil descargada

**IP17012** u VALVULA MARIPOSA DE PALANCA 100 MM (material)
Precio: 79.8
Medida la cantidad útil descargada

**IP17021** u VALVULA MARIPOSA DE PALANCA 80 MM (material)
Precio: 70.69
Medida la cantidad útil descargada

**IP80150** u DETECTOR DE FLUJO (material)
Precio: 250.91
Medida la cantidad útil descargada

| Código | Ud | Descripción | Precio |
|---|---|---|---|
| PP00001 | m2 | PINTURA PLÁSTICA LISA SOBRE LADRILLO (material) | 3.83 |

#### IS Salubridad

#### IV Audiovisuales

**IV00010** u AMPLIFICADOR MONOCANAL UHF, 50 dB (material)
Precio: 51.36
Medida la cantidad útil descargada

**IV00020** u AMPLIFICADOR MONOCANAL FM, 50 dB (material)
Precio: 42.31
Medida la cantidad útil descargada

**IV00030** u FUENTE ALIMENTACIÓN CONMUTADA (material)
Precio: 59.21
Medida la cantidad útil descargada

**IV00040** u SOPORTE PARA AMPLIFICADORES (material)
Precio: 6.56
Medida la cantidad útil descargada

**IV00050** u COFRE PARA AMPLIFICADORES (material)
Precio: 58.56
Medida la cantidad útil descargada

**IV00070** u AMPLIFICADOR SECUNDARIO TV/FI (material)
Precio: 122.88
Medida la cantidad útil descargada

**IV00080** u PARRILLA ANTENA VHF-UHF Y FM (material)
Precio: 53.73
Medida la cantidad útil descargada

**IV00090** u TORRETA DE 1 m (material)
Precio: 67.39
Medida la cantidad útil descargada

**IV00095** u PLACA ANCLAJE TORRETA (material)
Precio: 25.24
Medida la cantidad útil descargada

**IV00100** m CABLE COAXIAL EXPANSIÓN F-SICA, 30 dB/100 M. EN FI (material)
Precio: 0.68
Medida la longitud útil descargada

**IV00120** u DERIVADOR F.I. 2 DERIVACIONES (material)
Precio: 12.5
Medida la cantidad útil descargada

**IV00130** u DERIVADOR F.I. 4 DERIVACIONES (material)
Precio: 16.15
Medida la cantidad útil descargada

**IV00140** u DISTRIBUIDOR DE 4 SALIDAS (material)
Precio: 14.94
Medida la cantidad útil descargada

**IV00200** u MECANISMO DE TOMA TV/FM/FI, SEP. FINAL (material)
Precio: 4.75
Medida la cantidad útil descargada

**IV00250** u CAJA DERIVACIÓN Y REGISTRO (material)
Precio: 0.26
Medida la cantidad útil descargada

**IV01000** u ALIMENTADOR/AMPLIFICADOR 1 TOMA (material)
Precio: 29.89
Medida la cantidad útil descargada

**IV01010** u ALIMENTADOR/AMPLIFICADOR 8 TOMAS (material)
Precio: 32.68
Medida la cantidad útil descargada

**IV01020** u ALIMENTADOR/AMPLIFICADOR 12 TOMAS (material)
Precio: 53.34
Medida la cantidad útil descargada

**IV01030** u ALIMENTADOR/AMPLIFICADOR 16 TOMAS (material)
Precio: 55.95
Medida la cantidad útil descargada

**IV01040** u AMPLIFICADOR 16 TOMAS (material)
Precio: 24
Medida la cantidad útil descargada

**IV01050** u AMPLIFICADOR TOMA (material)
Precio: 27.85
Medida la cantidad útil descargada

**IV01100** u ARMARIO TELEFONÍA 30X60 cm (material)
Precio: 107.2
Medida la cantidad útil descargada

**IV01110** u ARMARIO TELEFONÍA 50X60 cm (material)
Precio: 124.75
Medida la cantidad útil descargada

**IV01120** u ARMARIO TELEFONÍA 60X60 cm (material)
Precio: 160.09
Medida la cantidad útil descargada

**IV01130** u ARMARIO TELEFONÍA 80X60 cm (material)
Precio: 169.05
Medida la cantidad útil descargada

**IV01140** u ARMARIO TELEFONÍA 100X60 cm (material)
Precio: 257.34
Medida la cantidad útil descargada

**IV01150** u ARMARIO TELEFONÍA 110X70 cm (material)
Precio: 360.51
Medida la cantidad útil descargada

**IV01160** u ARMARIO TELEFONÍA 120X100 cm (material)
Precio: 533.99
Medida la cantidad útil descargada

**IV01170** u ARMARIO TELEFONÍA 130X60 cm (material)
Precio: 513.13
Medida la cantidad útil descargada

**IV01180** u ARMARIO TELEFONÍA 130X120 cm (material)
Precio: 687.45
Medida la cantidad útil descargada

**IV01910** u PLACA CIEGA (material)
Precio: 0.97
Medida la cantidad útil descargada

**IV02000** m CORDÓN RIZADO (material)
Precio: 13.31
Medida la longitud útil descargada

**IV02400** u TOMA TELEFÓNICA, 2 CONTACTOS, 6 VIAS. (material)
Precio: 4.37
Medida la cantidad útil descargada

**IV02401** m CABLE TELEFÓNICO 1 PAR (material)
Precio: 0.22
Medida la longitud útil descargada

**IV02450** m CABLE TELEFÓNICO EAP 50 PARES 0,5 mm CAL. (material)
Precio: 3.39
Medida la longitud útil descargada

**IV02500** u PLACA PORTERO ELÉCTRICO 1 PULSADOR (material)
Precio: 106.77
Medida la cantidad útil descargada

**IV02600** u PLACA PORTERO ELÉCTRICO 8 PULSADORES (material)
Precio: 91.12
Medida la cantidad útil descargada

**IV02700** u PLACA PORTERO ELÉCTRICO 12 PULSADORES (material)
Precio: 93.85
Medida la cantidad útil descargada

**IV02800** u PLACA PORTERO ELÉCTRICO 16 PULSADORES (material)
Precio: 118.32
Medida la cantidad útil descargada

**IV02900** u PULSADOR ELÉCTRICO (material)
Precio: 14.21
Medida la cantidad útil descargada

**IV03000** u TELEFONO INTERIOR (material)
Precio: 24.1
Medida la cantidad útil descargada

**IV03005** u MÓDULO CONEXIÓN 5 PAR., CORTE Y PRUEBA (material)
Precio: 4.34
Medida la cantidad útil descargada

**IV03010** u MÓDULO CONEXIÓN 10 PAR., CORTE Y PRUEBA (material)
Precio: 5.2
Medida la cantidad útil descargada

**IV03100** u SOPORTE MET. TIPO U-11 PERF. (material)
Precio: 17.87
Medida la cantidad útil descargada

**IV04000** u ARQUETA PREF. HORMIGÓN 80x70x82 cm (material)
Precio: 126.39
Medida la cantidad útil descargada

**IV04010** u REGISTRO DE ENLACE EN ARQUETA 40x40x40 cm (material)
Precio: 56.36
Medida la cantidad útil descargada

**IV04015** u REGISTRO DE ENLACE EN ARMARIO 70x50x12 cm (material)
Precio: 46.41
Medida la cantidad útil descargada

**IV04020** u REGISTRO DE ENLACE 45x45x12 cm (material)
Precio: 26.52
Medida la cantidad útil descargada

**IV04100** u ARMARIO PARA RIT 200x100x50 cm (material)
Precio: 331.56
Medida la cantidad útil descargada

**IV04110** u REGISTRO SECUNDARIO 55x100x15 cm (material)
Precio: 99.46
Medida la cantidad útil descargada

**IV04120** u REGISTRO SECUNDARIO 45x45x15 cm (material)
Precio: 49.74
Medida la cantidad útil descargada

**IV04130** u REGISTRO DE PASO EMPOTRADO 38x38x12 cm (material)
Precio: 23.22
Medida la cantidad útil descargada

**IV04140** u REGISTRO DE PASO EMPOTRADO 10x10x6 cm (material)
Precio: 4.64
Medida la cantidad útil descargada

**IV04150** u REGISTRO DE PASO EMPOTRADO 17x17x8 cm (material)
Precio: 6.63
Medida la cantidad útil descargada

**IV04160** u REGISTRO DE TERMINACIÓN EMPOTRADO 20x30x6 cm (material)
Precio: 7.29
Medida la cantidad útil descargada

**IV04170** u REGISTRO DE TERMINACIÓN EMPOTRADO 10x17x4 cm (material)
Precio: 5.63
Medida la cantidad útil descargada

**IV04180** u REGISTRO DE PASO EMPOTRADO 50x40x12 cm (material)
Precio: 26.52
Medida la cantidad útil descargada

#### IW Varios

**IW00100** u APLIQUE RECTANGULAR, HERMÉTICO, BLINDADO, FUND. ALUMINIO (material)
Precio: 35.82
Medida la cantidad útil descargada

**IW00200** u ARO EMPOTRAR, ALUMINIO ESMALT. Y PORTALÁMPARAS, COMPLETO (material)
Precio: 32.71
Medida la cantidad útil descargada

**IW00300** u LÁMPARA INCANDESCENTE 60 W (material)
Precio: 0.88
Medida la cantidad útil descargada

**IW00400** u LÁMPARA INCANDESCENTE 100 W (material)
Precio: 1
Medida la cantidad útil descargada

**IW00500** u LÁMPARA PAR 80 W (material)
Precio: 8.75
Medida la cantidad útil descargada

**IW00600** u LUMINARIA EMPOTRAR FLUORES. 2x40 W DIFUS. METACRILATO OPAL (material)
Precio: 70.67
Medida la cantidad útil descargada

**IW00700** u LUMINARIA EMPOTRAR FLUORES. 2x40 W DIFUS. RETIC. 15x15 mm ALUM. (material)
Precio: 86.82
Medida la cantidad útil descargada

**IW00800** u LUMINARIA EMPOTRAR FLUORES. 2x40 W DIFUS. RETIC. 30x30 mm ALUM. (material)
Precio: 90.85
Medida la cantidad útil descargada

**IW00900** u LUMINARIA EMPOTRAR FLUORES. 2x40 W DIFUS. LAMAS ALUMINIO (material)
Precio: 95.97
Medida la cantidad útil descargada

**IW01000** u LUMINARIA EMPOTRAR FLUORES. 3x40 W DIFUS. RETIC. 15x15 mm ALUM. (material)
Precio: 114.07
Medida la cantidad útil descargada

**IW01100** u LUMINARIA EMPOTRAR FLUORES. 3x40 W DIFUS. RETIC. 30x30 mm ALUM. (material)
Precio: 116.09
Medida la cantidad útil descargada

**IW01200** u LUMINARIA EMPOTRAR FLUORES. 3x40 W DIFUS. LAMAS ALUMINIO (material)
Precio: 122.07
Medida la cantidad útil descargada

**IW01300** u LUMINARIA EMPOTRAR FLUORES. 3x20 W DIFUS. RETIC. 15x15 mm ALUM. (material)
Precio: 74.7
Medida la cantidad útil descargada

**IW01400** u LUMINARIA EMPOTRAR FLUORES. 3x20 W DIFUS. LAMAS ALUMINIO (material)
Precio: 82.11
Medida la cantidad útil descargada

**IW01500** u LUMINARIA EMPOTRAR FLUORES. 4x40 W DIFUS. RETIC. 30x30 mm ALUM. (material)
Precio: 133.26
Medida la cantidad útil descargada

**IW01600** u LUMINARIA EMPOTRAR FLUORES. 4x40 W DIFUS. LAMAS ALUMINIO (material)
Precio: 134.93
Medida la cantidad útil descargada

**IW01700** u LUMINARIA EMPOTRAR FLUORES. 4x40 W DIFUS. METACRILATO OPAL (material)
Precio: 125.84
Medida la cantidad útil descargada

**IW01800** u LUMINARIA EMPOTRAR FLUORES. 4x40 W DIFUS. RETIC. 15x15 mm ALUM. (material)
Precio: 133.26
Medida la cantidad útil descargada

**IW01900** u LUMINARIA EMPOTRAR FLUORES. 4x20 W DIFUS. METACRILATO OPAL (material)
Precio: 90.18
Medida la cantidad útil descargada

**IW02000** u LUMINARIA EMPOTRAR FLUORES. 4x20 W DIFUS. RETIC. 15x15 mm ALUM. (material)
Precio: 79.07
Medida la cantidad útil descargada

**IW02100** u LUMINARIA EMPOTRAR FLUORES. 4x20 W DIFUS. RETIC. 30x30 mm ALUM. (material)
Precio: 81.57
Medida la cantidad útil descargada

**IW02200** u LUMINARIA EMPOTRAR FLUORES. 4x20 W DIFUS.LAMAS ALUMINIO (material)
Precio: 84.53
Medida la cantidad útil descargada

**IW02300** u LUMINARIA SUPERF. FLUORES. 1x40 W DIFUSOR METACRIL. EXTRUS. (material)
Precio: 79.74
Medida la cantidad útil descargada

**IW02400** u LUMINARIA SUPERF. FLUORES. 1x40 W DIFUSOR METACRILATO OPAL (material)
Precio: 63.25
Medida la cantidad útil descargada

**IW02500** u LUMINARIA SUPERF. FLUORES. 2x40 W DIFUSOR METACRIL. EXTRUS. (material)
Precio: 103.97
Medida la cantidad útil descargada

**IW02600** u LUMINARIA SUPERF. FLUORES. 2x40 W DIFUSOR METACRILATO OPAL (material)
Precio: 85.47
Medida la cantidad útil descargada

**IW02700** u LUMINARIA SUPERF. FLUORES. 2x40 W DIFUSOR RETIC. 30x30 mm ALUM. (material)
Precio: 94.22
Medida la cantidad útil descargada

**IW02800** u LUMINARIA SUPERF. FLUORES. 2x20 W DIFUSOR RETIC. 30x30 mm ALUM. (material)
Precio: 49.14
Medida la cantidad útil descargada

**IW02900** u LUMINARIA SUPERF. FLUORES. 2x20 W DIFUSOR METACRILATO OPAL (material)
Precio: 61.92
Medida la cantidad útil descargada

**IW03000** u LUMINARIA SUPERF. FLUORES. 2x20 W DIFUSOR METACRIL. EXTRUS. (material)
Precio: 69.98
Medida la cantidad útil descargada

**IW03100** u LUMINARIA SUPERF. FLUORES. 3x20 W DIFUSOR RETIC. 30x30 mm ALUM. (material)
Precio: 55.59
Medida la cantidad útil descargada

**IW03200** u LUMINARIA SUPERF. FLUORES. 3x40 W DIFUSOR RETIC. 30x30 mm ALUM. (material)
Precio: 92.94
Medida la cantidad útil descargada

**IW03300** u LUMINARIA SUPERF. FLUORES. 4x40 W DIFUSOR METACRILATO OPAL (material)
Precio: 100.52
Medida la cantidad útil descargada

**IW03400** u LUMINARIA SUPERF. FLUORES. 4x40 W DIFUSOR RETIC. 30x30 mm ALUM. (material)
Precio: 96.59
Medida la cantidad útil descargada

**IW03500** u LUMINARIA SUPERF. FLUORES. 4x20 W DIFUSOR METACRILATO OPAL (material)
Precio: 59.53
Medida la cantidad útil descargada

**IW03600** u LUMINARIA SUPERF. FLUORES. 4x20 W DIFUSOR RETIC. 30x30 mm ALUM. (material)
Precio: 60.66
Medida la cantidad útil descargada

**IW03700** u PANTALLA CHAP. ESMALTADA SUPERFICIAL PARA 2 TUBOS (material)
Precio: 75.47
Medida la cantidad útil descargada

**IW03800** u PANTALLA POLIESTER ESTANCA ANTIDEFLAGRANTE PARA 2 TUBOS (material)
Precio: 77.05
Medida la cantidad útil descargada

**IW03900** u PLAFON DIAM. 25 cm SUP. COMPLETO (material)
Precio: 20.37
Medida la cantidad útil descargada

**IW04000** u REGLETA CHAPA ESMALTADA (material)
Precio: 15.55
Medida la cantidad útil descargada

**IW04100** u REJILLA CILINDRICA (material)
Precio: 3.71
Medida la cantidad útil descargada

**IW04200** u REJILLA PLANA (material)
Precio: 2.34
Medida la cantidad útil descargada

**IW04300** u TUBO FLUORESCENTE 20 W (material)
Precio: 2.78
Medida la cantidad útil descargada

**IW04400** u TUBO FLUORESCENTE 40 W (material)
Precio: 2.82
Medida la cantidad útil descargada

**IW04500** u DILATADOR LINEAL DE ACERO NEGRO (material)
Precio: 3.78
Medida la cantidad útil descargada

**IW04600** u LIRA DE ACERO NEGRO (material)
Precio: 1.57
Medida la cantidad útil descargada

**IW04700** m ALAMBRE GUÍA GALVANIZADO (material)
Precio: 0.09
Medida la longitud útil descargada

**IW04800** m CINTA SEÑALIZACION (material)
Precio: 0.1
Medida la longitud útil descargada

**IW04900** u TALADRO EN OBRA DE FABRICA DN80 (material)
Precio: 30
Medida la cantidad útil descargada

#### IK Comunicaciones

**IK00001** u ACOMETIDA A RED DE TELEFONÍA S/NORMAS (material)
Precio: 1750
Medida la cantidad ejecutada

**IK00005** u CAJA DE REGISTRO SUPERFICIAL 500x500x150mm IP55 (material)
Precio: 56
Medida la cantidad útil descargada

**IK00100** u ARMARIO DE DISTRIBUCIÓN RACK 19" 42U (2026 x 800 x 800 mm.) (material)
Precio: 1154.52
Medida la cantidad útil descargada

**IK00200** m CONEXIÓN F.O. ENTRE ARMARIOS DISTRIBUCIÓN RACK (material)
Precio: 4.25
Medida la longitud útil descargada

**IK00210** u LATIGUILLO DE PARCHEO 2M EN ARMARIO RACK. BLANCO/COLOR (material)
Precio: 13.62
Medida la cantidad útil descargada

**IK00220** u LATIGUILLO DE CONEXIÓN 5M PARA TOMA DE TELECOMUNICACIONES (material)
Precio: 22.03
Medida la cantidad útil descargada

**IK00230** u LATIGUILLO DUPLEX F.O PARA CONEXIONES EN ARM. DISTRIB. (material)
Precio: 69.56
Medida la cantidad útil descargada

**IK00240** u PANEL DE PARCHEO 19" DE 24 PUERTOS RJ45 CAT 6 (material)
Precio: 113.79
Medida la cantidad útil descargada

**IK00250** u PANEL PASAHILOS HORIZONTAL 19" (material)
Precio: 25.79
Medida la cantidad útil descargada

**IK00260** u TOMA HEMBRA RJ45 CAT.6 (material)
Precio: 3.08
Medida la cantidad útil descargada

**IK00300** m CABLE UTP CAT. 6 (LSZH) 100Ohm 350Mhz (material)
Precio: 1.05
Medida la longitud útil descargada

**IK00350** u ROSETA INDEPENDIENTE PARA CONEXIÓN UTP CAT 6 (material)
Precio: 2.15
Medida la cantidad útil descargada

### K CARPINTERÍA Y ELEMENTOS DE SEGURIDAD Y PROTECCIÓN

#### KA Acero

**KA00100** kg ACERO EN CUADRADILLOS MANUFACTURADO (material)
Precio: 1.33
Medido el peso real útil descargado

**KA00200** kg ACERO EN PLETINAS MANUFACTURADO (material)
Precio: 1.24
Medido el peso real útil descargado

**KA00300** kg ACERO GALVANIZADO EN PERFILES MANUFACTURADO (material)
Precio: 2.33
Medido el peso real útil descargado

| Código | Ud | Descripción | Precio |
|---|---|---|---|
| KA00350 | m | MALLA DE ACERO GALVANIZADO DE 150 mm (material) | 2.13 |

**KA00400** kg ACERO EN PERFILES NORMALIZADOS MANUFACTURADO (material)
Precio: 1.45
Medido el peso real útil descargado

**KA00500** kg ACERO EN PERFILES TUBULARES MANUFACTURADO (material)
Precio: 1.66
Medido el peso real útil descargado

**KA00600** m2 MAMPARA FIJA AC. GALVANIZADO (T-III) (material)
Precio: 22.5
Medida la superficie útil descargada de fuera a fuera del precerco

**KA00700** m2 MAMPARA FIJA AC. GALVANIZADO (T-IV) (material)
Precio: 20.79
Medida la superficie útil descargada de fuera a fuera del precerco

**KA00800** m2 MAMPARA FIJA AC. GALVANIZADO NO MODULADA (T-III) (material)
Precio: 25.76
Medida la superficie útil descargada de fuera a fuera del precerco

**KA00900** m2 MAMPARA FIJA AC. GALVANIZADO NO MODULADA (T-IV) (material)
Precio: 24.51
Medida la superficie útil descargada de fuera a fuera del precerco

**KA01000** m PRECERCO CHAPA ACERO 1,5 mm ESPESOR (material)
Precio: 2.74
Medida la longitud capaz útil descargada

**KA01100** m PRECERCO TUBO ACERO GALVANIZADO ABATIBLE O FIJO (material)
Precio: 3.11
Medida la longitud capaz útil descargada

**KA01200** m PRECERCO TUBO ACERO GALVANIZADO CORREDERA (material)
Precio: 3.57
Medida la longitud capaz útil descargada

**KA01300** m2 PUERTA ABATIBLE AC. CONFORMADO Y CHAPA GALVANIZADA (material)
Precio: 73.76
Medida la superficie útil descargada de fuera a fuera del cerco

**KA01400** m2 PUERTA ABATIBLE AC. CONFORMADO, CHAPA GALV. Y REJILLA (material)
Precio: 88.25
Medida la superficie útil descargada de fuera a fuera del cerco

**KA01500** m2 PUERTA ABATIBLE AC. GALVANIZADO (T-III) (material)
Precio: 41.72
Medida la superficie útil descargada de fuera a fuera del cerco

**KA01600** m2 PUERTA ABATIBLE AC. GALVANIZADO (T-IV) (material)
Precio: 40.05
Medida la superficie útil descargada de fuera a fuera del cerco

**KA01700** m2 PUERTA ABATIBLE AC. GALVANIZADO NO MODULADA (T-III) (material)
Precio: 44.7
Medida la superficie útil descargada de fuera a fuera del cerco

**KA01800** m2 PUERTA ABATIBLE AC. GALVANIZADO NO MODULADA (T-IV) (material)
Precio: 44.05
Medida la superficie útil descargada de fuera a fuera del cerco

**KA01900** m2 PUERTA ABATIBLE AC. TIPO S 235 JR, 40 mm PARA ACRISTALAR (material)
Precio: 95.98
Medida la superficie útil descargada de fuera a fuera del cerco

**KA02000** m2 PUERTA ABATIBLE PARA ACRISTALAR CON BARROTES (material)
Precio: 95.98
Medida la superficie útil descargada de fuera a fuera del cerco

**KA02100** m2 PUERTA CORREDERA AC. GALVANIZADO (T-III) (material)
Precio: 43.49
Medida la superficie útil descargada de fuera a fuera del cerco

**KA02200** m2 PUERTA CORREDERA AC. GALVANIZADO (T-IV) (material)
Precio: 38.35
Medida la superficie útil descargada de fuera a fuera del cerco

**KA02300** m2 PUERTA CORREDERA AC. GALVANIZADO NO MODULADA (T-III) (material)
Precio: 47.34
Medida la superficie útil descargada de fuera a fuera del cerco

**KA02400** m2 PUERTA CORREDERA AC. GALVANIZADO NO MODULADA (T-IV) (material)
Precio: 41.7
Medida la superficie útil descargada de fuera a fuera del cerco

**KA02500** m2 PUERTA CORTAFUEGO ABATIBLE 1 HOJA TIPO EI2/60 (material)
Precio: 183.42
Medida la superficie útil descargada de fuera a fuera del cerco

**KA02600** m2 PUERTA CORTAFUEGO ABATIBLE 1 HOJA TIPO EI2/120 (material)
Precio: 241.61
Medida la superficie útil descargada de fuera a fuera del cerco

**KA02700** m2 PUERTA GARAJE BASCULANTE CH. ACERO PLEGADA (material)
Precio: 102.61
Medida la superficie útil descargada de fuera a fuera del cerco

**KA02800** m2 PUERTA GARAJE BASCULANTE CHAPA GALVANIZADA LACADA (material)
Precio: 222.45
Medida la superficie útil descargada de fuera a fuera del cerco

**KA02900** m2 PUERTA GARAJE CORREDERA CH. ACERO PLEGADA (material)
Precio: 86.09
Medida la superficie útil descargada de fuera a fuera del cerco

**KA03000** m2 PUERTA GARAJE CORREDERA CHAPA GALVANIZADA LACADA (material)
Precio: 233.27
Medida la superficie útil descargada de fuera a fuera del cerco

**KA03100** m2 PUERTA GARAJE PLEGABLE CH. ACERO PLEGADA (material)
Precio: 97.75
Medida la superficie útil descargada de fuera a fuera del cerco

**KA03200** m2 VENTANA ABATIBLE 1 H. AC. TIPO S 235 JR 40 mm (material)
Precio: 69.96
Medida la superficie útil descargada de fuera a fuera del cerco

**KA03300** m2 VENTANA ABATIBLE 2 H. AC. TIPO S 235 JR 40 mm (material)
Precio: 63.34
Medida la superficie útil descargada de fuera a fuera del cerco

**KA03400** m2 VENTANA ABATIBLE AC. GALVANIZADO (T-I) (material)
Precio: 66.61
Medida la superficie útil descargada de fuera a fuera del cerco

**KA03500** m2 VENTANA ABATIBLE AC. GALVANIZADO (T-II) (material)
Precio: 44.27
Medida la superficie útil descargada de fuera a fuera del cerco

**KA03600** m2 VENTANA ABATIBLE AC. GALVANIZADO (T-III) (material)
Precio: 43.96
Medida la superficie útil descargada de fuera a fuera del cerco

**KA03700** m2 VENTANA ABATIBLE AC. GALVANIZADO (T-IV) (material)
Precio: 38.66
Medida la superficie útil descargada de fuera a fuera del cerco

**KA03800** m2 VENTANA ABATIBLE AC. GALVANIZADO NO MODULADA (T-I) (material)
Precio: 71.25
Medida la superficie útil descargada de fuera a fuera del cerco

**KA03900** m2 VENTANA ABATIBLE AC. GALVANIZADO NO MODULADA (T-II) (material)
Precio: 47.42
Medida la superficie útil descargada de fuera a fuera del cerco

**KA04000** m2 VENTANA ABATIBLE AC. GALVANIZADO NO MODULADA (T-III) (material)
Precio: 44.5
Medida la superficie útil descargada de fuera a fuera del cerco

**KA04100** m2 VENTANA ABATIBLE AC. GALVANIZADO NO MODULADA (T-IV) (material)
Precio: 40
Medida la superficie útil descargada de fuera a fuera del cerco

**KA04200** m2 VENTANA CORREDERA AC. GALVANIZADO (T-I) (material)
Precio: 118.68
Medida la superficie útil descargada de fuera a fuera del cerco

**KA04300** m2 VENTANA CORREDERA AC. GALVANIZADO (T-II) (material)
Precio: 61.81
Medida la superficie útil descargada de fuera a fuera del cerco

**KA04400** m2 VENTANA CORREDERA AC. GALVANIZADO (T-III) (material)
Precio: 43.9
Medida la superficie útil descargada de fuera a fuera del cerco

**KA04500** m2 VENTANA CORREDERA AC. GALVANIZADO (T-IV) (material)
Precio: 29.68
Medida la superficie útil descargada de fuera a fuera del cerco

**KA04600** m2 VENTANA CORREDERA AC. GALVANIZADO NO MODULADA (T-I) (material)
Precio: 126
Medida la superficie útil descargada de fuera a fuera del cerco

**KA04700** m2 VENTANA CORREDERA AC. GALVANIZADO NO MODULADA (T-II) (material)
Precio: 66.4
Medida la superficie útil descargada de fuera a fuera del cerco

**KA04800** m2 VENTANA CORREDERA AC. GALVANIZADO NO MODULADA (T-III) (material)
Precio: 48.6
Medida la superficie útil descargada de fuera a fuera del cerco

**KA04900** m2 VENTANA CORREDERA AC. GALVANIZADO NO MODULADA (T-IV) (material)
Precio: 31.8
Medida la superficie útil descargada de fuera a fuera del cerco

**KA05000** m2 VENTANA FIJA AC. GALVANIZADO (T-I) (material)
Precio: 42.33
Medida la superficie útil descargada de fuera a fuera del cerco

**KA05100** m2 VENTANA FIJA AC. GALVANIZADO (T-II) (material)
Precio: 28.9
Medida la superficie útil descargada de fuera a fuera del cerco

**KA05200** m2 VENTANA FIJA AC. GALVANIZADO (T-III) (material)
Precio: 22.29
Medida la superficie útil descargada de fuera a fuera del cerco

**KA05300** m2 VENTANA FIJA AC. GALVANIZADO (T-IV) (material)
Precio: 20.5
Medida la superficie útil descargada de fuera a fuera del cerco

**KA05400** m2 VENTANA FIJA AC. GALVANIZADO NO MODULADA (T-I) (material)
Precio: 46.2
Medida la superficie útil descargada de fuera a fuera del cerco

**KA05500** m2 VENTANA FIJA AC. GALVANIZADO NO MODULADA (T-II) (material)
Precio: 31.5
Medida la superficie útil descargada de fuera a fuera del cerco

**KA05600** m2 VENTANA FIJA AC. GALVANIZADO NO MODULADA (T-III) (material)
Precio: 24.3
Medida la superficie útil descargada de fuera a fuera del cerco

**KA05700** m2 VENTANA FIJA AC. GALVANIZADO NO MODULADA (T-IV) (material)
Precio: 22.4
Medida la superficie útil descargada de fuera a fuera del cerco

**KA05800** m2 VENTANA FIJA AC. TIPO S 235 JR 40 mm (material)
Precio: 28.31
Medida la superficie útil descargada de fuera a fuera del cerco

**KA06000** m2 MAMPARA FIJA ACERO INOX. (T-III) (18%Cr,8%Ni) (material)
Precio: 81.6
Medida la superficie útil descargada de fuera a fuera del cerco

**KA06010** m2 MAMPARA FIJA ACERO INOX. (T-III) (18%Cr,8%Ni,2%Mo) (material)
Precio: 96.1
Medida la superficie útil descargada de fuera a fuera del cerco

**KA06100** m2 MAMPARA FIJA ACERO INOX. (T-IV) (18%Cr,8%Ni) (material)
Precio: 53.19
Medida la superficie útil descargada de fuera a fuera del cerco

**KA06110** m2 MAMPARA FIJA ACERO INOX. (T-IV) (18%Cr,8%Ni,2%Mo) (material)
Precio: 62.46
Medida la superficie útil descargada de fuera a fuera del cerco

**KA06200** m2 PUERTA ABATIBLE AC. INOX. (T-III) (18%Cr,8%Ni) (material)
Precio: 152.7
Medida la superficie útil descargada de fuera a fuera del cerco

**KA06210** m2 PUERTA ABATIBLE AC. INOX. (T-III) (18%Cr,8%Ni,2%Mo) (material)
Precio: 183.3
Medida la superficie útil descargada de fuera a fuera del cerco

**KA06300** m2 PUERTA ABATIBLE AC. INOX. (T-IV) (18%Cr,8%Ni) (material)
Precio: 121.48
Medida la superficie útil descargada de fuera a fuera del cerco

**KA06310** m2 PUERTA ABATIBLE AC. INOX. (T-IV) (18%Cr,8%Ni,2%Mo) (material)
Precio: 142.57
Medida la superficie útil descargada de fuera a fuera del cerco

**KA06400** m2 PUERTA CORREDERA AC. INOX. (T-III) (18%Cr,8%Ni) (material)
Precio: 125.21
Medida la superficie útil descargada de fuera a fuera del cerco

**KA06410** m2 PUERTA CORREDERA AC. INOX. (T-III) (18%Cr,8%Ni,2%Mo) (material)
Precio: 147.22
Medida la superficie útil descargada de fuera a fuera del cerco

**KA06500** m2 PUERTA CORREDERA AC. INOX. (T-IV) (18%Cr,8%Ni) (material)
Precio: 81.35
Medida la superficie útil descargada de fuera a fuera del cerco

**KA06510** m2 PUERTA CORREDERA AC. INOX. (T-IV) (18%Cr,8%Ni,2%Mo) (material)
Precio: 95.6
Medida la superficie útil descargada de fuera a fuera del cerco

**KA06600** m2 VENTANA ABATIBLE AC. INOX. (T-I) (18%Cr,8%Ni) (material)
Precio: 269.48
Medida la superficie útil descargada de fuera a fuera del cerco

**KA06610** m2 VENTANA ABATIBLE AC. INOX. (T-I) (18%Cr,8%Ni,2%Mo) (material)
Precio: 317.25
Medida la superficie útil descargada de fuera a fuera del cerco

**KA06700** m2 VENTANA ABATIBLE AC. INOX. (T-II) (18%Cr,8%Ni) (material)
Precio: 210.77
Medida la superficie útil descargada de fuera a fuera del cerco

**KA06710** m2 VENTANA ABATIBLE AC. INOX. (T-II) (18%Cr,8%Ni,2%Mo) (material)
Precio: 248.27
Medida la superficie útil descargada de fuera a fuera del cerco

**KA06800** m2 VENTANA ABATIBLE AC. INOX. (T-III) (18%Cr,8%Ni) (material)
Precio: 163.32
Medida la superficie útil descargada de fuera a fuera del cerco

**KA06810** m2 VENTANA ABATIBLE AC. INOX. (T-III) (18%Cr,8%Ni,2%Mo) (material)
Precio: 192.18
Medida la superficie útil descargada de fuera a fuera del cerco

**KA06900** m2 VENTANA ABATIBLE AC. INOX. (T-IV) (18%Cr,8%Ni) (material)
Precio: 106.24
Medida la superficie útil descargada de fuera a fuera del cerco

**KA06910** m2 VENTANA ABATIBLE AC. INOX. (T-IV) (18%Cr,8%Ni,2%Mo) (material)
Precio: 125.72
Medida la superficie útil descargada de fuera a fuera del cerco

**KA07000** m2 VENTANA CORREDERA AC. INOX. (T-I) (18%Cr,8%Ni) (material)
Precio: 233.38
Medida la superficie útil descargada de fuera a fuera del cerco

**KA07010** m2 VENTANA CORREDERA AC. INOX. (T-I) (18%Cr,8%Ni,2%Mo) (material)
Precio: 274.08
Medida la superficie útil descargada de fuera a fuera del cerco

**KA07100** m2 VENTANA CORREDERA AC. INOX. (T-II) (18%Cr,8%Ni) (material)
Precio: 139.23
Medida la superficie útil descargada de fuera a fuera del cerco

**KA07110** m2 VENTANA CORREDERA AC. INOX. (T-II) (18%Cr,8%Ni,2%Mo) (material)
Precio: 163.81
Medida la superficie útil descargada de fuera a fuera del cerco

**KA07200** m2 VENTANA CORREDERA AC. INOX. (T-III) (18%Cr,8%Ni) (material)
Precio: 90.93
Medida la superficie útil descargada de fuera a fuera del cerco

**KA07210** m2 VENTANA CORREDERA AC. INOX. (T-III) (18%Cr,8%Ni,2%Mo) (material)
Precio: 106.9
Medida la superficie útil descargada de fuera a fuera del cerco

**KA07300** m2 VENTANA CORREDERA AC. INOX. (T-IV) (18%Cr,8%Ni) (material)
Precio: 54.24
Medida la superficie útil descargada de fuera a fuera del cerco

**KA07310** m2 VENTANA CORREDERA AC. INOX. (T-IV) (18%Cr,8%Ni,2%Mo) (material)
Precio: 67.96
Medida la superficie útil descargada de fuera a fuera del cerco

**KA07400** m2 VENTANA FIJA AC. INOX. (T-I) (18%Cr,8%Ni) (material)
Precio: 149.1
Medida la superficie útil descargada de fuera a fuera del cerco

**KA07410** m2 VENTANA FIJA AC. INOX. (T-I) (18%Cr,8%Ni,2%Mo) (material)
Precio: 175.62
Medida la superficie útil descargada de fuera a fuera del cerco

**KA07500** m2 VENTANA FIJA AC. INOX. (T-II) (18%Cr,8%Ni) (material)
Precio: 104.75
Medida la superficie útil descargada de fuera a fuera del cerco

**KA07510** m2 VENTANA FIJA AC. INOX. (T-II) (18%Cr,8%Ni,2%Mo) (material)
Precio: 122.26
Medida la superficie útil descargada de fuera a fuera del cerco

**KA07600** m2 VENTANA FIJA AC. INOX. (T-III) (18%Cr,8%Ni) (material)
Precio: 71.77
Medida la superficie útil descargada de fuera a fuera del cerco

**KA07610** m2 VENTANA FIJA AC. INOX. (T-III) (18%Cr,8%Ni,2%Mo) (material)
Precio: 84.61
Medida la superficie útil descargada de fuera a fuera del cerco

**KA07700** m2 VENTANA FIJA AC. INOX. (T-IV) (18%Cr,8%Ni) (material)
Precio: 43.06
Medida la superficie útil descargada de fuera a fuera del cerco

**KA07710** m2 VENTANA FIJA AC. INOX. (T-IV) (18%Cr,8%Ni,2%Mo) (material)
Precio: 54.1
Medida la superficie útil descargada de fuera a fuera del cerco

**KA80000** m ANGULAR ACERO INOX DE ANCLAJE (material)
Precio: 7.9
Medida la longitud capaz útil descargada

| Código | Ud | Descripción | Precio |
|---|---|---|---|
| KA80010 | u | CONEXIÓN ACERO INOX 4 mm DIAM. Z 50x250x50 mm C/ARANDELA (material) | 10.2 |

**KA80100** m PERFIL OMEGA GALV. 40x50x1,5 mm (material)
Precio: 4.75
Medida la longitud capaz útil descargada

| Código | Ud | Descripción | Precio |
|---|---|---|---|
| KA80110 | u | ESCUADRA NIVELACIÓN 48x100x2,5 mm (material) | 1 |
| KA80150 | u | SOPORTES DE ACERO INOX. DIAM. 5 mm Y 30 mm DE LONG. (material) | 0.5 |
| KA80160 | u | PLETINA ACERO INOX. ESP. 3 mm Y 30 mm ANCHO (material) | 0.4 |
| KA80170 | u | ANCLAJE ACERO INOX. EN "T" (material) | 2.2 |

**KA80180** m PRECERCO TUBO ACERO GALVANIZADO BASCULANTE (material)
Precio: 5.1
Medida la longitud capaz útil descargada

| Código | Ud | Descripción | Precio |
|---|---|---|---|
| KA80190 | u | ESCALERA ESCAMOT. TIJERA ACERO GALV. (material) | 450 |

**KA80200** m2 PUERTA ENTRADA ABATIBLE SEG. AC. GALVANIZADO LACADO (material)
Precio: 260
Medida la superficie útil descargada de fuera a fuera del cerco

**KA80210** m2 PUERTA CUARTERONES AC. GALVANIZADO EPOXI (material)
Precio: 120
Medida la superficie útil descargada de fuera a fuera del cerco

**KA80220** m2 PUERTA GARAJE SECCIONAL ACERO 40 mm ESPESOR (material)
Precio: 145
Medida la superficie útil descargada de fuera a fuera del cerco

**KA80230** m2 PUERTA ABATIBLE TIPO MALLORQUINA LAMAS (material)
Precio: 135
Medida la superficie útil descargada de fuera a fuera del cerco

**KA81120** m PERFIL LIGERO DE ACERO GALVANIZADO CON ESCUADRAS (material)
Precio: 6.23
Medida la longitud capaz útil descargada

| Código | Ud | Descripción | Precio |
|---|---|---|---|
| KA81180 | u | GARRA DE ACERO INOX. PARA PASAMANOS (material) | 3.33 |

**KA81190** m PASAMANOS DE AYUDA EN ACERO INOXIDABLE (material)
Precio: 43.2
Medida la longitud capaz útil descargada

#### KL Aleaciones ligeras

**KL00100** m2 MAMPARA FIJA ALUM. LACADO (T-III) (material)
Precio: 42.3
Medida la superficie útil descargada de fuera a fuera del cerco

**KL00102** m2 MAMPARA ALUM. LACADO BAÑERA 1H. PLEG. CRIS. SEGUR. (material)
Precio: 254.8
Medida la superficie útil descargada de fuera a fuera del cerco

**KL00104** m2 MAMPARA ALUM. LACADO BAÑERA 2H. PLEG. CRIS. SEGUR. (material)
Precio: 300.58
Medida la superficie útil descargada de fuera a fuera del cerco

**KL00106** m2 MAMPARA ALUM. LACADO BÑÑERA 2H. PLEG. PLACA ACRIL. (material)
Precio: 225.6
Medida la superficie útil descargada de fuera a fuera del cerco

**KL00108** m2 MAMPARA ALUM. LACADO BAÑERA 3H. PLEG. PLACA ACRIL. (material)
Precio: 204.41
Medida la superficie útil descargada de fuera a fuera del cerco

**KL00110** m2 MAMPARA ALUM. LACADO DUCHA P. ABAT. CRIS. SEGUR. (material)
Precio: 251.6
Medida la superficie útil descargada de fuera a fuera del cerco

**KL00112** m2 MAMPARA ALUM. LACADO DUCHA FIJA. CRIS. SEGUR. (material)
Precio: 225.73
Medida la superficie útil descargada de fuera a fuera del cerco

**KL00114** m2 MAMPARA ALUM. LACADO DUCHA P. CORRED. PLACA ACRIL. (material)
Precio: 272.9
Medida la superficie útil descargada de fuera a fuera del cerco

**KL00116** m2 MAMPARA ALUM. LACADO DUCHA FIJA PLACA ACRIL. (material)
Precio: 128.4
Medida la superficie útil descargada de fuera a fuera del cerco

**KL00200** m2 MAMPARA FIJA ALUM. LACADO (T-IV) (material)
Precio: 29.88
Medida la superficie útil descargada de fuera a fuera del cerco

**KL00300** m2 MAMPARA FIJA ALUM. LACADO NO MODULADA (T-III) (material)
Precio: 40.12
Medida la superficie útil descargada de fuera a fuera del cerco

**KL00400** m2 MAMPARA FIJA ALUM. LACADO NO MODULADA (T-IV) (material)
Precio: 31.18
Medida la superficie útil descargada de fuera a fuera del cerco

**KL00500** m2 MAMPARA FIJA ALUM. (T-III) (material)
Precio: 32.76
Medida la superficie útil descargada de fuera a fuera del cerco

**KL00600** m2 MAMPARA FIJA ALUM. (T-IV) (material)
Precio: 24.07
Medida la superficie útil descargada de fuera a fuera del cerco

**KL00700** m2 MAMPARA FIJA ALUM. NO MODULADA (T-III) (material)
Precio: 34.16
Medida la superficie útil descargada de fuera a fuera del cerco

**KL00800** m2 MAMPARA FIJA ALUM. NO MODULADA (T-IV) (material)
Precio: 26.34
Medida la superficie útil descargada de fuera a fuera del cerco

**KL00900** m2 PUERTA ABATIBLE ALUM. LACADO (T-III) (material)
Precio: 98.75
Medida la superficie útil descargada de fuera a fuera del cerco

**KL01000** m2 PUERTA ABATIBLE ALUM. LACADO (T-IV) (material)
Precio: 90.56
Medida la superficie útil descargada de fuera a fuera del cerco

**KL01100** m2 PUERTA ABATIBLE ALUM. LACADO NO MODULADA (T-III) (material)
Precio: 108.63
Medida la superficie útil descargada de fuera a fuera del cerco

**KL01200** m2 PUERTA ABATIBLE ALUM. LACADO NO MODULADA (T-IV) (material)
Precio: 99.48
Medida la superficie útil descargada de fuera a fuera del cerco

**KL01300** m2 PUERTA ABATIBLE ALUM. (T-III) (material)
Precio: 84.3
Medida la superficie útil descargada de fuera a fuera del cerco

**KL01400** m2 PUERTA ABATIBLE ALUM. (T-IV) (material)
Precio: 77.63
Medida la superficie útil descargada de fuera a fuera del cerco

**KL01500** m2 PUERTA ABATIBLE ALUM. NO MODULADA (T-III) (material)
Precio: 92.84
Medida la superficie útil descargada de fuera a fuera del cerco

**KL01600** m2 PUERTA ABATIBLE ALUM. NO MODULADA (T-IV) (material)
Precio: 85.4
Medida la superficie útil descargada de fuera a fuera del cerco

**KL01700** m2 PUERTA ABATIBLE ALUM. PARA ACRISTALAR CON BARROTES (material)
Precio: 107.32
Medida la superficie útil descargada de fuera a fuera del cerco

**KL01800** m2 PUERTA CORREDERA ALUM. LACADO (T-III) (material)
Precio: 69.6
Medida la superficie útil descargada de fuera a fuera del cerco

**KL01900** m2 PUERTA CORREDERA ALUM. LACADO (T-IV) (material)
Precio: 54.6
Medida la superficie útil descargada de fuera a fuera del cerco

**KL02000** m2 PUERTA CORREDERA ALUM. LACADO NO MODULADA (T-III) (material)
Precio: 76.56
Medida la superficie útil descargada de fuera a fuera del cerco

**KL02100** m2 PUERTA CORREDERA ALUM. LACADO NO MODULADA (T-IV) (material)
Precio: 60.18
Medida la superficie útil descargada de fuera a fuera del cerco

**KL02200** m2 PUERTA CORREDERA ALUM. (T-III) (material)
Precio: 59.41
Medida la superficie útil descargada de fuera a fuera del cerco

**KL02300** m2 PUERTA CORREDERA ALUM. (T-IV) (material)
Precio: 46.7
Medida la superficie útil descargada de fuera a fuera del cerco

**KL02400** m2 PUERTA CORREDERA ALUM. NO MODULADA (T-III) (material)
Precio: 65.42
Medida la superficie útil descargada de fuera a fuera del cerco

**KL02500** m2 PUERTA CORREDERA ALUM. NO MODULADA (T-IV) (material)
Precio: 51.36
Medida la superficie útil descargada de fuera a fuera del cerco

**KL02600** m2 VENTANA ABATIBLE ALUM. BRONCE MODULADA (T-I) (material)
Precio: 239.19
Medida la superficie útil descargada de fuera a fuera del cerco

**KL02700** m2 VENTANA ABATIBLE ALUM. BRONCE MODULADA (T-II) (material)
Precio: 110.12
Medida la superficie útil descargada de fuera a fuera del cerco

**KL02800** m2 VENTANA ABATIBLE ALUM. BRONCE MODULADA (T-III) (material)
Precio: 96.86
Medida la superficie útil descargada de fuera a fuera del cerco

**KL02900** m2 VENTANA ABATIBLE ALUM. BRONCE MODULADA (T-IV) (material)
Precio: 83.45
Medida la superficie útil descargada de fuera a fuera del cerco

**KL03000** m2 VENTANA ABATIBLE ALUM. BRONCE NO MODULADA (T-I) (material)
Precio: 263
Medida la superficie útil descargada de fuera a fuera del cerco

**KL03100** m2 VENTANA ABATIBLE ALUM. BRONCE NO MODULADA (T-II) (material)
Precio: 121.52
Medida la superficie útil descargada de fuera a fuera del cerco

**KL03200** m2 VENTANA ABATIBLE ALUM. BRONCE NO MODULADA (T-III) (material)
Precio: 98.45
Medida la superficie útil descargada de fuera a fuera del cerco

**KL03300** m2 VENTANA ABATIBLE ALUM. BRONCE NO MODULADA (T-IV) (material)
Precio: 91.52
Medida la superficie útil descargada de fuera a fuera del cerco

**KL03400** m2 VENTANA ABATIBLE ALUM. LACADO (T-I) (material)
Precio: 192.3
Medida la superficie útil descargada de fuera a fuera del cerco

**KL03500** m2 VENTANA ABATIBLE ALUM. LACADO (T-II) (material)
Precio: 115.36
Medida la superficie útil descargada de fuera a fuera del cerco

**KL03600** m2 VENTANA ABATIBLE ALUM. LACADO (T-III) (material)
Precio: 101.4
Medida la superficie útil descargada de fuera a fuera del cerco

**KL03700** m2 VENTANA ABATIBLE ALUM. LACADO (T-IV) (material)
Precio: 87.2
Medida la superficie útil descargada de fuera a fuera del cerco

**KL03800** m2 VENTANA ABATIBLE ALUM. LACADO NO MODULADA (T-I) (material)
Precio: 233.8
Medida la superficie útil descargada de fuera a fuera del cerco

**KL03900** m2 VENTANA ABATIBLE ALUM. LACADO NO MODULADA (T-II) (material)
Precio: 126.44
Medida la superficie útil descargada de fuera a fuera del cerco

**KL04000** m2 VENTANA ABATIBLE ALUM. LACADO NO MODULADA (T-III) (material)
Precio: 111.5
Medida la superficie útil descargada de fuera a fuera del cerco

**KL04100** m2 VENTANA ABATIBLE ALUM. LACADO NO MODULADA (T-IV) (material)
Precio: 95.92
Medida la superficie útil descargada de fuera a fuera del cerco

**KL04200** m2 VENTANA ABATIBLE ALUM. (T-I) (material)
Precio: 164.28
Medida la superficie útil descargada de fuera a fuera del cerco

**KL04300** m2 VENTANA ABATIBLE ALUM. (T-II) (material)
Precio: 98.6
Medida la superficie útil descargada de fuera a fuera del cerco

**KL04400** m2 VENTANA ABATIBLE ALUM. (T-III) (material)
Precio: 86.67
Medida la superficie útil descargada de fuera a fuera del cerco

**KL04500** m2 VENTANA ABATIBLE ALUM. (T-IV) (material)
Precio: 74.55
Medida la superficie útil descargada de fuera a fuera del cerco

**KL04600** m2 VENTANA ABATIBLE ALUM. NO MODULADA (T-I) (material)
Precio: 180.17
Medida la superficie útil descargada de fuera a fuera del cerco

**KL04700** m2 VENTANA ABATIBLE ALUM. NO MODULADA (T-II) (material)
Precio: 108.12
Medida la superficie útil descargada de fuera a fuera del cerco

**KL04800** m2 VENTANA ABATIBLE ALUM. NO MODULADA (T-III) (material)
Precio: 95.32
Medida la superficie útil descargada de fuera a fuera del cerco

**KL04900** m2 VENTANA ABATIBLE ALUM. NO MODULADA (T-IV) (material)
Precio: 81.95
Medida la superficie útil descargada de fuera a fuera del cerco

**KL05000** m2 VENTANA CORREDERA ALUM. BRONCE MODULADA (T-I) (material)
Precio: 153
Medida la superficie útil descargada de fuera a fuera del cerco

**KL05100** m2 VENTANA CORREDERA ALUM. BRONCE MODULADA (T-II) (material)
Precio: 76.1
Medida la superficie útil descargada de fuera a fuera del cerco

**KL05200** m2 VENTANA CORREDERA ALUM. BRONCE MODULADA (T-III) (material)
Precio: 48.6
Medida la superficie útil descargada de fuera a fuera del cerco

**KL05300** m2 VENTANA CORREDERA ALUM. BRONCE MODULADA (T-IV) (material)
Precio: 40.15
Medida la superficie útil descargada de fuera a fuera del cerco

| Código | Ud | Descripción | Precio |
|---|---|---|---|
| KL05400 | m2 | VENTANA CORREDERA ALUM. BRONCE NO MODULADA (T-I) (material) | 168.16 |

**KL05500** m2 VENTANA CORREDERA ALUM. BRONCE NO MODULADA (T-II) (material)
Precio: 83.7
Medida la superficie útil descargada de fuera a fuera del cerco

**KL05600** m2 VENTANA CORREDERA ALUM. BRONCE NO MODULADA (T-III) (material)
Precio: 53.4
Medida la superficie útil descargada de fuera a fuera del cerco

**KL05700** m2 VENTANA CORREDERA ALUM. BRONCE NO MODULADA (T-IV) (material)
Precio: 51.65
Medida la superficie útil descargada de fuera a fuera del cerco

**KL05800** m2 VENTANA CORREDERA ALUM. LACADO (T-I) (material)
Precio: 159.9
Medida la superficie útil descargada de fuera a fuera del cerco

**KL05900** m2 VENTANA CORREDERA ALUM. LACADO (T-II) (material)
Precio: 79.5
Medida la superficie útil descargada de fuera a fuera del cerco

**KL06000** m2 VENTANA CORREDERA ALUM. LACADO (T-III) (material)
Precio: 50.71
Medida la superficie útil descargada de fuera a fuera del cerco

**KL06100** m2 VENTANA CORREDERA ALUM. LACADO (T-IV) (material)
Precio: 42.1
Medida la superficie útil descargada de fuera a fuera del cerco

**KL06200** m2 VENTANA CORREDERA ALUM. LACADO NO MODULADA (T-I) (material)
Precio: 174.6
Medida la superficie útil descargada de fuera a fuera del cerco

**KL06300** m2 VENTANA CORREDERA ALUM. LACADO NO MODULADA (T-II) (material)
Precio: 87.45
Medida la superficie útil descargada de fuera a fuera del cerco

**KL06400** m2 VENTANA CORREDERA ALUM. LACADO NO MODULADA (T-III) (material)
Precio: 55.8
Medida la superficie útil descargada de fuera a fuera del cerco

**KL06500** m2 VENTANA CORREDERA ALUM. LACADO NO MODULADA (T-IV) (material)
Precio: 46.26
Medida la superficie útil descargada de fuera a fuera del cerco

**KL06600** m2 VENTANA CORREDERA ALUM. (T-I) (material)
Precio: 105.75
Medida la superficie útil descargada de fuera a fuera del cerco

**KL06700** m2 VENTANA CORREDERA ALUM. (T-II) (material)
Precio: 67.5
Medida la superficie útil descargada de fuera a fuera del cerco

**KL06800** m2 VENTANA CORREDERA ALUM. (T-III) (material)
Precio: 43.4
Medida la superficie útil descargada de fuera a fuera del cerco

**KL06900** m2 VENTANA CORREDERA ALUM. (T-IV) (material)
Precio: 35.72
Medida la superficie útil descargada de fuera a fuera del cerco

**KL07000** m2 VENTANA CORREDERA ALUM. NO MODULADA (T-I) (material)
Precio: 148.9
Medida la superficie útil descargada de fuera a fuera del cerco

**KL07100** m2 VENTANA CORREDERA ALUM. NO MODULADA (T-II) (material)
Precio: 74.19
Medida la superficie útil descargada de fuera a fuera del cerco

**KL07200** m2 VENTANA CORREDERA ALUM. NO MODULADA (T-III) (material)
Precio: 47.63
Medida la superficie útil descargada de fuera a fuera del cerco

**KL07300** m2 VENTANA CORREDERA ALUM. NO MODULADA (T-IV) (material)
Precio: 39.7
Medida la superficie útil descargada de fuera a fuera del cerco

**KL07400** m2 VENTANA FIJA ALUM. BRONCE MODULADA (T-I) (material)
Precio: 113.85
Medida la superficie útil descargada de fuera a fuera del cerco

**KL07500** m2 VENTANA FIJA ALUM. BRONCE MODULADA (T-II) (material)
Precio: 46.6
Medida la superficie útil descargada de fuera a fuera del cerco

**KL07600** m2 VENTANA FIJA ALUM. BRONCE MODULADA (T-III) (material)
Precio: 37.98
Medida la superficie útil descargada de fuera a fuera del cerco

**KL07700** m2 VENTANA FIJA ALUM. BRONCE MODULADA (T-IV) (material)
Precio: 26.7
Medida la superficie útil descargada de fuera a fuera del cerco

**KL07800** m2 VENTANA FIJA ALUM. BRONCE NO MODULADA (T-I) (material)
Precio: 92.24
Medida la superficie útil descargada de fuera a fuera del cerco

**KL07900** m2 VENTANA FIJA ALUM. BRONCE NO MODULADA (T-II) (material)
Precio: 51.15
Medida la superficie útil descargada de fuera a fuera del cerco

**KL08000** m2 VENTANA FIJA ALUM. BRONCE NO MODULADA (T-III) (material)
Precio: 41.7
Medida la superficie útil descargada de fuera a fuera del cerco

**KL08100** m2 VENTANA FIJA ALUM. BRONCE NO MODULADA (T-IV) (material)
Precio: 29.35
Medida la superficie útil descargada de fuera a fuera del cerco

**KL08200** m2 VENTANA FIJA ALUM. LACADO (T-I) (material)
Precio: 96.52
Medida la superficie útil descargada de fuera a fuera del cerco

**KL08300** m2 VENTANA FIJA ALUM. LACADO (T-II) (material)
Precio: 48.6
Medida la superficie útil descargada de fuera a fuera del cerco

**KL08400** m2 VENTANA FIJA ALUM. LACADO (T-III) (material)
Precio: 39.71
Medida la superficie útil descargada de fuera a fuera del cerco

**KL08500** m2 VENTANA FIJA ALUM. LACADO (T-IV) (material)
Precio: 27.85
Medida la superficie útil descargada de fuera a fuera del cerco

**KL08600** m2 VENTANA FIJA ALUM. LACADO NO MODULADA (T-I) (material)
Precio: 114.1
Medida la superficie útil descargada de fuera a fuera del cerco

**KL08700** m2 VENTANA FIJA ALUM. LACADO NO MODULADA (T-II) (material)
Precio: 53.41
Medida la superficie útil descargada de fuera a fuera del cerco

**KL08800** m2 VENTANA FIJA ALUM. LACADO NO MODULADA (T-III) (material)
Precio: 43.55
Medida la superficie útil descargada de fuera a fuera del cerco

**KL08900** m2 VENTANA FIJA ALUM. LACADO NO MODULADA (T-IV) (material)
Precio: 30.92
Medida la superficie útil descargada de fuera a fuera del cerco

**KL09000** m2 VENTANA FIJA ALUM. (T-I) (material)
Precio: 82.56
Medida la superficie útil descargada de fuera a fuera del cerco

**KL09100** m2 VENTANA FIJA ALUM. (T-II) (material)
Precio: 41.52
Medida la superficie útil descargada de fuera a fuera del cerco

**KL09200** m2 VENTANA FIJA ALUM. (T-III) (material)
Precio: 33.84
Medida la superficie útil descargada de fuera a fuera del cerco

**KL09300** m2 VENTANA FIJA ALUM. (T-IV) (material)
Precio: 23.86
Medida la superficie útil descargada de fuera a fuera del cerco

**KL09400** m2 VENTANA FIJA ALUM. NO MODULADA (T-I) (material)
Precio: 97.56
Medida la superficie útil descargada de fuera a fuera del cerco

**KL09500** m2 VENTANA FIJA ALUM. NO MODULADA (T-II) (material)
Precio: 45.67
Medida la superficie útil descargada de fuera a fuera del cerco

**KL09600** m2 VENTANA FIJA ALUM. NO MODULADA (T-III) (material)
Precio: 37.28
Medida la superficie útil descargada de fuera a fuera del cerco

**KL09700** m2 VENTANA FIJA ALUM. NO MODULADA (T-IV) (material)
Precio: 26.2
Medida la superficie útil descargada de fuera a fuera del cerco

**KL09800** m TUBO ALUMINIO 50X30X2 mm (material)
Precio: 6.9
Medida la longitud capaz útil descargada

| Código | Ud | Descripción | Precio |
|---|---|---|---|
| KL09900 | u | REJILLA ALUM. 15X15 cm (material) | 0.46 |

**KL80000** m2 MAMPARA 20% PRACTICABLE P/ACRISTALAR 100% (material)
Precio: 122.23
Medida la superficie útil descargada de fuera a fuera del cerco

| Código | Ud | Descripción | Precio |
|---|---|---|---|
| KL80010 | u | ESCALERA ESCAMOT. 3 TRAMOS ALUMINIO (material) | 380 |

**KL80020** m2 PUERTA GARAJE SECCIONAL ALUMINIO INYECTADO LACADO BL. (material)
Precio: 165
Medida la superficie útil descargada de fuera a fuera del cerco

| Código | Ud | Descripción | Precio |
|---|---|---|---|
| KL80030 | u | PUERTA CORREDERA CURVA 4 HOJAS ALUMINIO C/MECANISMO AUTOM. (material) | 12000 |
| KL80040 | u | PUERTA CORREDERA LISA 4 HOJAS CORRED. ALUMINIO AUTOM. (material) | 9000 |

**KL80050** m2 PUERTA ABATIBLE ALUMINIO LACADO BLANCO (material)
Precio: 95
Medida la superficie útil descargada de fuera a fuera del cerco

**KL80052** m2 PUERTA ABATIBLE ALUMINIO LACADO BLANCO (T-IV) (material)
Precio: 87.5
Medida la superficie útil descargada de fuera a fuera del cerco

**KL80060** m2 PUERTA ABATIBLE ALUMINIO ANODIZADO COLOR (material)
Precio: 120
Medida la superficie útil descargada de fuera a fuera del cerco

**KL80062** m2 PUERTA ABATIBLE ALUMINIO ANODIZADO COLOR (T-IV) (material)
Precio: 110.5
Medida la superficie útil descargada de fuera a fuera del cerco

**KL80070** m2 PUERTA ABATIBLE ALUMINIO LACADO MADERA ROBLE (material)
Precio: 250
Medida la superficie útil descargada de fuera a fuera del cerco

**KL80072** m2 PUERTA ABATIBLE ALUMINIO LACADO MADERA ROBLE (T-IV) (material)
Precio: 230.2
Medida la superficie útil descargada de fuera a fuera del cerco

**KL80080** m2 PUERTA ABATIBLE ALUMINIO LACADO IMITACIÓN MADERA (material)
Precio: 150
Medida la superficie útil descargada de fuera a fuera del cerco

**KL80082** m2 PUERTA ABATIBLE ALUMINIO LACADO IMITACIÓN MADERA (T-IV) (material)
Precio: 138
Medida la superficie útil descargada de fuera a fuera del cerco

**KL80090** m2 PUERTA CORREDERA ALUMINIO LACADO BLANCO (material)
Precio: 90
Medida la superficie útil descargada de fuera a fuera del cerco

**KL80092** m2 PUERTA CORREDERA ALUMINIO LACADO BLANCO (T-IV) (material)
Precio: 72
Medida la superficie útil descargada de fuera a fuera del cerco

**KL80100** m2 PUERTA CORREDERA ALUMINIO ANODIZADO COLOR (material)
Precio: 100
Medida la superficie útil descargada de fuera a fuera del cerco

**KL80102** m2 PUERTA CORREDERA ALUMINIO ANODIZADO COLOR (T-IV) (material)
Precio: 82
Medida la superficie útil descargada de fuera a fuera del cerco

**KL80110** m2 PUERTA CORREDERA ALUMINIO LACADO MADERA ROBLE (material)
Precio: 210
Medida la superficie útil descargada de fuera a fuera del cerco

**KL80112** m2 PUERTA CORREDERA ALUMINIO LACADO MADERA ROBLE (T-IV) (material)
Precio: 170
Medida la superficie útil descargada de fuera a fuera del cerco

**KL80120** m2 PUERTA ABATIBLE ALUMINIO LACADO IMITACIÓN MADERA (material)
Precio: 130
Medida la superficie útil descargada de fuera a fuera del cerco

**KL80122** m2 PUERTA ABATIBLE ALUMINIO LACADO IMITACIÓN MADERA (T-IV) (material)
Precio: 106
Medida la superficie útil descargada de fuera a fuera del cerco

**KL80130** m2 PUERTA PLEGABLE LAMAS ALUMINIO LACADO BLANCO (material)
Precio: 210
Medida la superficie útil descargada de fuera a fuera del cerco

**KL80140** m2 VENTANA ABATIBLE ALUMINIO LACADO BLANCO (material)
Precio: 110.1
Medida la superficie útil descargada de fuera a fuera del cerco

**KL80142** m2 VENTANA ABATIBLE ALUMINIO LACADO BLANCO (T-I) (material)
Precio: 208
Medida la superficie útil descargada de fuera a fuera del cerco

**KL80144** m2 VENTANA ABATIBLE ALUMINIO LACADO BLANCO (T-II) (material)
Precio: 130
Medida la superficie útil descargada de fuera a fuera del cerco

**KL80146** m2 VENTANA ABATIBLE ALUMINIO LACADO BLANCO (T-IV) (material)
Precio: 95
Medida la superficie útil descargada de fuera a fuera del cerco

**KL80150** m2 VENTANA ABATIBLE ALUMINIO ANODIZADO COLOR (material)
Precio: 120.5
Medida la superficie útil descargada de fuera a fuera del cerco

**KL80152** m2 VENTANA ABATIBLE ALUMINIO ANODIZADO COLOR (T-I) (material)
Precio: 225
Medida la superficie útil descargada de fuera a fuera del cerco

**KL80154** m2 VENTANA ABATIBLE ALUMINIO ANODIZADO COLOR (T-II) (material)
Precio: 136
Medida la superficie útil descargada de fuera a fuera del cerco

**KL80156** m2 VENTANA ABATIBLE ALUMINIO ANODIZADO COLOR (T-IV) (material)
Precio: 103
Medida la superficie útil descargada de fuera a fuera del cerco

**KL80160** m2 VENTANA ABATIBLE ALUMINIO LACADO MADERA ROBLE (material)
Precio: 265
Medida la superficie útil descargada de fuera a fuera del cerco

**KL80162** m2 VENTANA ABATIBLE ALUMINIO LACADO MADERA ROBLE (T-I) (material)
Precio: 502
Medida la superficie útil descargada de fuera a fuera del cerco

**KL80164** m2 VENTANA ABATIBLE ALUMINIO LACADO MADERA ROBLE (T-II) (material)
Precio: 301
Medida la superficie útil descargada de fuera a fuera del cerco

**KL80166** m2 VENTANA ABATIBLE ALUMINIO LACADO MADERA ROBLE (T-IV) (material)
Precio: 228
Medida la superficie útil descargada de fuera a fuera del cerco

**KL80170** m2 VENTANA ABATIBLE ALUMINIO IMITACIÓN MADERA (material)
Precio: 165
Medida la superficie útil descargada de fuera a fuera del cerco

**KL80172** m2 VENTANA ABATIBLE ALUMINIO IMITACIÓN MADERA (T-I) (material)
Precio: 310
Medida la superficie útil descargada de fuera a fuera del cerco

**KL80174** m2 VENTANA ABATIBLE ALUMINIO IMITACIÓN MADERA (T-II) (material)
Precio: 186
Medida la superficie útil descargada de fuera a fuera del cerco

**KL80176** m2 VENTANA ABATIBLE ALUMINIO IMITACIÓN MADERA (T-IV) (material)
Precio: 142
Medida la superficie útil descargada de fuera a fuera del cerco

**KL80180** m2 VENTANA OJO DE BUEY BASCUL. ALUM. LAC. BLANCO (material)
Precio: 140
Medida la superficie útil descargada de fuera a fuera del cerco

**KL80182** m2 VENTANA OJO DE BUEY BASCUL. ALUM. LAC. BLANCO (T-I) (material)
Precio: 260
Medida la superficie útil descargada de fuera a fuera del cerco

**KL80184** m2 VENTANA OJO DE BUEY BASCUL. ALUM. LAC. BLANCO (T-II) (material)
Precio: 158
Medida la superficie útil descargada de fuera a fuera del cerco

**KL80186** m2 VENTANA OJO DE BUEY BASCUL. ALUM. LAC. BLANCO (T-IV) (material)
Precio: 122
Medida la superficie útil descargada de fuera a fuera del cerco

**KL80190** m2 VENTANA CORREDERA ALUMINIO LACADO BLANCO (material)
Precio: 85.5
Medida la superficie útil descargada de fuera a fuera del cerco

**KL80192** m2 VENTANA CORREDERA ALUMINIO LACADO BLANCO (T-I) (material)
Precio: 165
Medida la superficie útil descargada de fuera a fuera del cerco

**KL80194** m2 VENTANA CORREDERA ALUMINIO LACADO BLANCO (T-II) (material)
Precio: 99
Medida la superficie útil descargada de fuera a fuera del cerco

**KL80196** m2 VENTANA CORREDERA ALUMINIO LACADO BLANCO T. (T-IV) (material)
Precio: 74
Medida la superficie útil descargada de fuera a fuera del cerco

**KL80200** m2 VENTANA CORREDERA ALUMINIO ANODIZADO COLOR (material)
Precio: 75.5
Medida la superficie útil descargada de fuera a fuera del cerco

**KL80202** m2 VENTANA CORREDERA ALUMINIO ANODIZADO COLOR (T-I) (material)
Precio: 143
Medida la superficie útil descargada de fuera a fuera del cerco

**KL80204** m2 VENTANA CORREDERA ALUMINIO ANODIZADO COLOR (T-II) (material)
Precio: 86
Medida la superficie útil descargada de fuera a fuera del cerco

**KL80205** m2 VENTANA CORREDERA ALUMINIO LACADO MADERA ROBLE (T-III) (material)
Precio: 216
Medida la superficie útil descargada de fuera a fuera del cerco

**KL80206** m2 VENTANA CORREDERA ALUMINIO LACADO MADERA ROBLE (T-I) (material)
Precio: 410
Medida la superficie útil descargada de fuera a fuera del cerco

**KL80207** m2 VENTANA CORREDERA ALUMINIO LACADO MADERA ROBLE (T-II) (material)
Precio: 247
Medida la superficie útil descargada de fuera a fuera del cerco

**KL80208** m2 VENTANA CORREDERA ALUMINIO ANODIZADO COLOR T. (T-IV) (material)
Precio: 64.7
Medida la superficie útil descargada de fuera a fuera del cerco

**KL80209** m2 VENTANA CORREDERA ALUMINIO LACADO MADERA ROBLE T. (T-IV) (material)
Precio: 185
Medida la superficie útil descargada de fuera a fuera del cerco

**KL80210** m2 VENTANA CORREDERA ALUMINIO IMITACIÓN MADERA (material)
Precio: 135
Medida la superficie útil descargada de fuera a fuera del cerco

**KL80212** m2 VENTANA CORREDERA ALUMINIO IMITACIÓN MADERA (T-I) (material)
Precio: 256
Medida la superficie útil descargada de fuera a fuera del cerco

**KL80214** m2 VENTANA CORREDERA ALUMINIO IMITACIÓN MADERA (T-II) (material)
Precio: 154
Medida la superficie útil descargada de fuera a fuera del cerco

**KL80216** m2 VENTANA CORREDERA ALUMINIO IMITACIÓN MADERA T. (T-IV) (material)
Precio: 117
Medida la superficie útil descargada de fuera a fuera del cerco

**KL80220** m2 VENTANA FIJA ALUMINIO LACADO BLANCO (material)
Precio: 45
Medida la superficie útil descargada de fuera a fuera del cerco

**KL80222** m2 VENTANA FIJA ALUMINIO LACADO BLANCO (T-I) (material)
Precio: 85
Medida la superficie útil descargada de fuera a fuera del cerco

**KL80224** m2 VENTANA FIJA ALUMINIO LACADO BLANCO (T-II) (material)
Precio: 51
Medida la superficie útil descargada de fuera a fuera del cerco

**KL80226** m2 VENTANA FIJA ALUMINIO LACADO BLANCO (T-IV) (material)
Precio: 51
Medida la superficie útil descargada de fuera a fuera del cerco

**KL80230** m2 VENTANA FIJA ALUMINIO ANODIZADO COLOR (material)
Precio: 45
Medida la superficie útil descargada de fuera a fuera del cerco

**KL80232** m2 VENTANA FIJA ALUMINIO ANODIZADO COLOR (T-I) (material)
Precio: 86
Medida la superficie útil descargada de fuera a fuera del cerco

**KL80234** m2 VENTANA FIJA ALUMINIO ANODIZADO COLOR (T-II) (material)
Precio: 51.6
Medida la superficie útil descargada de fuera a fuera del cerco

**KL80236** m2 VENTANA FIJA ALUMINIO ANODIZADO COLOR (T-IV) (material)
Precio: 51.6
Medida la superficie útil descargada de fuera a fuera del cerco

**KL80240** m2 VENTANA FIJA ALUMINIO MADERA VISTA ROBLE (material)
Precio: 200
Medida la superficie útil descargada de fuera a fuera del cerco

**KL80242** m2 VENTANA FIJA ALUMINIO MADERA VISTA ROBLE (T-I) (material)
Precio: 380
Medida la superficie útil descargada de fuera a fuera del cerco

**KL80244** m2 VENTANA FIJA ALUMINIO MADERA VISTA ROBLE (T-II) (material)
Precio: 228
Medida la superficie útil descargada de fuera a fuera del cerco

**KL80246** m2 VENTANA FIJA ALUMINIO MADERA VISTA ROBLE (T-IV) (material)
Precio: 228
Medida la superficie útil descargada de fuera a fuera del cerco

**KL80250** m2 VENTANA FIJA ALUMINIO IMITACIÓN MADERA (material)
Precio: 135
Medida la superficie útil descargada de fuera a fuera del cerco

**KL80252** m2 VENTANA FIJA ALUMINIO IMITACIÓN MADERA (T-I) (material)
Precio: 255
Medida la superficie útil descargada de fuera a fuera del cerco

**KL80254** m2 VENTANA FIJA ALUMINIO IMITACIÓN MADERA (T-II) (material)
Precio: 153
Medida la superficie útil descargada de fuera a fuera del cerco

**KL80256** m2 VENTANA FIJA ALUMINIO IMITACIÓN MADERA (T-IV) (material)
Precio: 153
Medida la superficie útil descargada de fuera a fuera del cerco

**KL80260** m2 PUERTA ABATIBLE ALUMINIO LACADO BLANCO C/R.P.T. (material)
Precio: 210
Medida la superficie útil descargada de fuera a fuera del cerco

**KL80262** m2 PUERTA ABATIBLE ALUMINIO LACADO BLANCO C/R.P.T. (T-IV) (material)
Precio: 195
Medida la superficie útil descargada de fuera a fuera del cerco

**KL80270** m2 PUERTA ABATIBLE ALUMINIO ANODIZADO CON R.P.T. (material)
Precio: 215
Medida la superficie útil descargada de fuera a fuera del cerco

**KL80272** m2 PUERTA ABATIBLE ALUMINIO ANODIZADO CON R.P.T. (T-IV) (material)
Precio: 198
Medida la superficie útil descargada de fuera a fuera del cerco

**KL80280** m2 PUERTA CORREDERA ALUMINIO LACADO BLANCO C/R.P.T. (material)
Precio: 195
Medida la superficie útil descargada de fuera a fuera del cerco

**KL80282** m2 PUERTA CORREDERA ALUMINIO LACADO BLANCO C/R.P.T. (T-IV) (material)
Precio: 160
Medida la superficie útil descargada de fuera a fuera del cerco

**KL80290** m2 PUERTA CORREDERA ALUMINIO ANODIZADO C/R.P.T. (material)
Precio: 220
Medida la superficie útil descargada de fuera a fuera del cerco

**KL80292** m2 PUERTA CORREDERA ALUMINIO ANODIZADO C/R.P.T. (T-IV) (material)
Precio: 180
Medida la superficie útil descargada de fuera a fuera del cerco

**KL80300** m2 VENTANA ABATIBLE ALUMINIO LACADO BLANCO C/R.P.T. (material)
Precio: 230
Medida la superficie útil descargada de fuera a fuera del cerco

**KL80302** m2 VENTANA ABATIBLE ALUMINIO LACADO BLANCO C/R.P.T. (T-I) (material)
Precio: 435
Medida la superficie útil descargada de fuera a fuera del cerco

**KL80304** m2 VENTANA ABATIBLE ALUMINIO LACADO BLANCO C/R.P.T. (T-II) (material)
Precio: 265
Medida la superficie útil descargada de fuera a fuera del cerco

**KL80306** m2 VENTANA ABATIBLE ALUMINIO LACADO BLANCO C/R.P.T. (T-IV) (material)
Precio: 200
Medida la superficie útil descargada de fuera a fuera del cerco

**KL80310** m2 VENTANA CORREDERA ALUMINIO LACADO BLANCO C/R.P.T. (material)
Precio: 190
Medida la superficie útil descargada de fuera a fuera del cerco

**KL80312** m2 VENTANA CORREDERA ALUMINIO LACADO BLANCO C/R.P.T. (T-I) (material)
Precio: 362
Medida la superficie útil descargada de fuera a fuera del cerco

**KL80314** m2 VENTANA CORREDERA ALUMINIO LACADO BLANCO C/R.P.T. (T-II) (material)
Precio: 218
Medida la superficie útil descargada de fuera a fuera del cerco

**KL80316** m2 VENTANA CORREDERA ALUMINIO LACADO BLANCO C/R.P.T. T. (T-IV) (material)
Precio: 165
Medida la superficie útil descargada de fuera a fuera del cerco

**KL80320** m2 VENTANA ABATIBLE ALUMINIO ANODIZADO C/R.P.T. (material)
Precio: 215
Medida la superficie útil descargada de fuera a fuera del cerco

**KL80322** m2 VENTANA ABATIBLE ALUMINIO ANODIZADO C/R.P.T. (T-I) (material)
Precio: 405
Medida la superficie útil descargada de fuera a fuera del cerco

**KL80324** m2 VENTANA ABATIBLE ALUMINIO ANODIZADO C/R.P.T. (T-II) (material)
Precio: 245
Medida la superficie útil descargada de fuera a fuera del cerco

**KL80326** m2 VENTANA ABATIBLE ALUMINIO ANODIZADO C/R.P.T. (T-IV) (material)
Precio: 185
Medida la superficie útil descargada de fuera a fuera del cerco

**KL80330** m2 VENTANA CORREDERA ALUMINIO ANODIZADO C/R.P.T. (material)
Precio: 185
Medida la superficie útil descargada de fuera a fuera del cerco

**KL80332** m2 VENTANA CORREDERA ALUMINIO ANODIZADO C/R.P.T. (T-I) (material)
Precio: 352
Medida la superficie útil descargada de fuera a fuera del cerco

**KL80334** m2 VENTANA CORREDERA ALUMINIO ANODIZADO C/R.P.T. (T-II) (material)
Precio: 212
Medida la superficie útil descargada de fuera a fuera del cerco

**KL80336** m2 VENTANA CORREDERA ALUMINIO ANODIZADO C/R.P.T. (T-IV) (material)
Precio: 160
Medida la superficie útil descargada de fuera a fuera del cerco

**KL80340** m2 VENTANA FIJA ALUMINIO ANODIZADO C/R.P.T. (material)
Precio: 152
Medida la superficie útil descargada de fuera a fuera del cerco

**KL80342** m2 VENTANA FIJA ALUMINIO ANODIZADO C/R.P.T. (T-I) (material)
Precio: 288
Medida la superficie útil descargada de fuera a fuera del cerco

**KL80344** m2 VENTANA FIJA ALUMINIO ANODIZADO C/R.P.T. (T-II) (material)
Precio: 173
Medida la superficie útil descargada de fuera a fuera del cerco

**KL80346** m2 VENTANA FIJA ALUMINIO ANODIZADO C/R.P.T. (T-IV) (material)
Precio: 173
Medida la superficie útil descargada de fuera a fuera del cerco

**KL80350** m2 VENTANA FIJA ALUMINIO LACADO C/R.P.T. (material)
Precio: 152
Medida la superficie útil descargada de fuera a fuera del cerco

**KL80352** m2 VENTANA FIJA ALUMINIO LACADO C/R.P.T. (T-I) (material)
Precio: 288
Medida la superficie útil descargada de fuera a fuera del cerco

**KL80354** m2 VENTANA FIJA ALUMINIO LACADO C/R.P.T. (T-II) (material)
Precio: 172
Medida la superficie útil descargada de fuera a fuera del cerco

**KL80356** m2 VENTANA FIJA ALUMINIO LACADO C/R.P.T. (T-IV) (material)
Precio: 172
Medida la superficie útil descargada de fuera a fuera del cerco

**KL80360** m2 PUERTA ABATIBLE ALUMINIO LACADO BL. MALLORQUINA (material)
Precio: 140
Medida la superficie útil descargada de fuera a fuera del cerco

**KL80362** m2 PUERTA ABATIBLE ALUMINIO LACADO BL. MALLORQUINA (T-IV) (material)
Precio: 128
Medida la superficie útil descargada de fuera a fuera del cerco

**KL80370** m2 PUERTA CORREDERA ALUMINIO ARMARIO C/ESPEJO (material)
Precio: 155
Medida la superficie útil descargada de fuera a fuera del cerco

#### KM Madera

**KM00100** m CERCO PINO FLANDES 18X30 mm (material)
Precio: 12.37
Medida la longitud capaz útil descargada

**KM00200** m CERCO PINO FLANDES 60X70 mm (material)
Precio: 10.21
Medida la longitud capaz útil descargada

**KM00300** m CERCO PINO FLANDES 70X40 mm (material)
Precio: 6.07
Medida la longitud capaz útil descargada

**KM00400** m CERCO PINO FLANDES 90X30 mm (material)
Precio: 6.75
Medida la longitud capaz útil descargada

**KM00500** m CERCO PINO FLANDES 90X50 mm (material)
Precio: 7.77
Medida la longitud capaz útil descargada

**KM00600** m CERCO PINO FLANDES 100X40 mm (material)
Precio: 7.95
Medida la longitud capaz útil descargada

**KM00700** m CERCO PINO FLANDES 110X40 mm (material)
Precio: 8.32
Medida la longitud capaz útil descargada

**KM00800** m CERCO PINO FLANDES 130X70 mm (material)
Precio: 14.64
Medida la longitud capaz útil descargada

**KM00900** m CERCO PINO FLANDES LIMPIO 90X50 mm (material)
Precio: 9.18
Medida la longitud capaz útil descargada

**KM01000** m CERCO SAPELLY 70X40 mm (material)
Precio: 9.81
Medida la longitud capaz útil descargada

**KM01100** m CERDO SAPELLY 90X30 mm (material)
Precio: 11.99
Medida la longitud capaz útil descargada

**KM01200** m CERCO SAPELLY 90X50 mm (material)
Precio: 16.38
Medida la longitud capaz útil descargada

**KM01300** m CERCO SAPELLY 100X40 mm (material)
Precio: 15.13
Medida la longitud capaz útil descargada

**KM01400** m CERCO SAPELLY 110X40 mm (material)
Precio: 16.03
Medida la longitud capaz útil descargada

**KM01500** m CERCO SAPELLY 185X30 mm (material)
Precio: 21.59
Medida la longitud capaz útil descargada

**KM01600** m2 CHAPA OKUME 3 mm ESPESOR (material)
Precio: 4.78
Medida la superficie útil descargada de fuera a fuera del cerco

**KM01700** m2 CHAPA PINO 3 mm ESPESOR (material)
Precio: 7.12
Medida la superficie útil descargada de fuera a fuera del cerco

**KM01800** m2 CHAPA SAPELLY 3 mm ESPESOR (material)
Precio: 6.24
Medida la superficie útil descargada de fuera a fuera del cerco

**KM01900** m2 CONTRAVENTANA ABATIBLE MAD. PINO FLANDES 1ª CALIDAD (material)
Precio: 138
Medida la superficie útil descargada de fuera a fuera del cerco

**KM02000** m2 CONTRAVENTANA ABATIBLE MAD. PINO OREGÓN (material)
Precio: 172.3
Medida la superficie útil descargada de fuera a fuera del cerco

| Código | Ud | Descripción | Precio |
|---|---|---|---|
| KM02100 | u | HOJA BLIND. DOS C. NERV. INT. 50 mm ESPESOR (material) | 260.12 |
| KM02200 | u | HOJA DUELAS PINO FLANDES A UNA CARA (material) | 73.51 |
| KM02300 | u | HOJA DUELAS PINO FLANDES LIMPIO A UNA CARA (material) | 79.12 |
| KM02400 | u | HOJA FRENTE DUELAS PINO FLANDES DOS CARAS (material) | 83.21 |
| KM02500 | u | HOJA FRENTE DUELAS PINO FLANDES LIMPIO DOS CARAS (material) | 114.89 |
| KM02600 | u | HOJA MALETERO OKUME (material) | 20.35 |
| KM02700 | u | HOJA MALETERO SAPELLY (material) | 27.44 |
| KM02800 | u | HOJA NORMALIZADA OKUME 35 mm (material) | 29.3 |
| KM02900 | u | HOJA NORMALIZADA SAPELLY 35 mm (material) | 32.16 |
| KM03000 | u | HOJA NORMALIZADA MACIZA MELAMINADA 35 mm (material) | 67.78 |
| KM03100 | u | HOJA NORMALIZADA OKUME 45 mm (material) | 37.28 |
| KM03200 | u | HOJA NORMALIZADA SAPELLY 45 mm (material) | 50.87 |
| KM03300 | u | HOJA PALILLERIA OKUME 35 mm (material) | 118.78 |
| KM03400 | u | HOJA VIDRIERA MELAMINADA 35 mm (material) | 80.3 |
| KM03500 | u | HOJA VIDRIERA OKUME 35 mm (material) | 43.02 |
| KM03600 | u | HOJA VIDRIERA SAPELLY 35 mm (material) | 47.51 |

**KM03700** m LISTÓN PINO FLANDES 20X5 mm (material)
Precio: 0.95
Medida la longitud capaz útil descargada

**KM03800** m LISTÓN PINO FLANDES 35X20 mm (material)
Precio: 1.8
Medida la longitud capaz útil descargada

**KM03900** m LISTÓN PINO FLANDES 45X45 mm (material)
Precio: 2.53
Medida la longitud capaz útil descargada

**KM04000** m LISTÓN PINO FLANDES 50X15 mm (material)
Precio: 1.92
Medida la longitud capaz útil descargada

**KM04100** m LISTÓN PINO FLANDES 60X60 mm (material)
Precio: 4.38
Medida la longitud capaz útil descargada

**KM04200** m LISTÓN PINO FLANDES 70X30 mm (material)
Precio: 2.91
Medida la longitud capaz útil descargada

**KM04300** m LISTÓN PINO FLANDES 80X30 mm (material)
Precio: 3.21
Medida la longitud capaz útil descargada

**KM04400** m LISTÓN PINO FLANDES 90X3 mm (material)
Precio: 3.53
Medida la longitud capaz útil descargada

**KM04500** m LISTÓN PINO FLANDES100X30 mm (material)
Precio: 3.7
Medida la longitud capaz útil descargada

**KM04600** m LISTÓN PINO FLANDES110X30 mm (material)
Precio: 3.9
Medida la longitud capaz útil descargada

**KM04700** m LISTÓN PINO FLANDES185X30 mm (material)
Precio: 7.07
Medida la longitud capaz útil descargada

**KM04800** m LISTÓN PINO 50X25 mm (material)
Precio: 1.05
Medida la longitud capaz útil descargada

**KM04900** m LISTÓN SAPELLY 20X5 mm (material)
Precio: 1.45
Medida la longitud capaz útil descargada

**KM05000** m LISTÓN SAPELLY 35X20 mm (material)
Precio: 1.9
Medida la longitud capaz útil descargada

| Código | Ud | Descripción | Precio |
|---|---|---|---|
| KM05100 | m3 | MADERA PINO FLANDES (material) | 376.2 |
| KM05200 | m3 | MADERA PINO GALLEGO (material) | 211.95 |
| KM05300 | m3 | MADERA SAPELLY (material) | 761.79 |

**KM05400** m2 MAMPARA FIJA MAD. PINO FLANDES 1ª (T-III) (material)
Precio: 64.78
Medida la superficie útil descargada de fuera a fuera del cerco

**KM05500** m2 MAMPARA FIJA MAD. PINO FLANDES 1ª (T-IV) (material)
Precio: 57.07
Medida la superficie útil descargada de fuera a fuera del cerco

**KM05600** m2 MAMPARA FIJA MAD. PINO FLANDES 1ª NO MODULADA (T-I) (material)
Precio: 87.7
Medida la superficie útil descargada de fuera a fuera del cerco

**KM05700** m2 MAMPARA FIJA MAD. PINO FLANDES 1ª NO MODULADA (T-II) (material)
Precio: 78.62
Medida la superficie útil descargada de fuera a fuera del cerco

**KM05800** m2 MAMPARA FIJA MAD. PINO FLANDES 1ª NO MODULADA (T-III) (material)
Precio: 69.49
Medida la superficie útil descargada de fuera a fuera del cerco

**KM05900** m2 MAMPARA FIJA MAD. PINO FLANDES 1ª NO MODULADA (T-IV) (material)
Precio: 60.09
Medida la superficie útil descargada de fuera a fuera del cerco

**KM06000** m2 MAMPARA FIJA MAD. PINO OREGÓN MODULADA (T-III) (material)
Precio: 83.93
Medida la superficie útil descargada de fuera a fuera del cerco

**KM06100** m2 MAMPARA FIJA MAD. PINO OREGÓN MODULADA (T-IV) (material)
Precio: 72.22
Medida la superficie útil descargada de fuera a fuera del cerco

**KM06200** m2 MAMPARA FIJA MAD. PINO OREGÓN NO MODULADA (T-III) (material)
Precio: 94.72
Medida la superficie útil descargada de fuera a fuera del cerco

**KM06300** m2 MAMPARA FIJA MAD. PINO OREGÓN NO MODULADA (T-IV) (material)
Precio: 83.95
Medida la superficie útil descargada de fuera a fuera del cerco

**KM06400** m MOLDURA SAPELLY 40X20 mm (material)
Precio: 3.14
Medida la longitud capaz útil descargada

**KM06500** m2 PUERTA ABATIBLE MAD. PINO FLANDES 1ª NO MODULADA (T-III) (material)
Precio: 124.47
Medida la superficie útil descargada de fuera a fuera del cerco

**KM06600** m2 PUERTA ABATIBLE MAD. PINO FLANDES 1ª NO MODULADA (T-IV) (material)
Precio: 111.53
Medida la superficie útil descargada de fuera a fuera del cerco

**KM06700** m2 PUERTA ABATIBLE MAD. PINO FLANDES (T-III) (material)
Precio: 102.5
Medida la superficie útil descargada de fuera a fuera del cerco

**KM06800** m2 PUERTA ABATIBLE MAD. PINO FLANDES (T-IV) (material)
Precio: 100.7
Medida la superficie útil descargada de fuera a fuera del cerco

**KM06900** m2 PUERTA ABATIBLE MAD. PINO OREGÓN MODULADA (T-III) (material)
Precio: 114.33
Medida la superficie útil descargada de fuera a fuera del cerco

**KM07000** m2 PUERTA ABATIBLE MAD. PINO OREGÓN MODULADA (T-IV) (material)
Precio: 107.42
Medida la superficie útil descargada de fuera a fuera del cerco

**KM07100** m2 PUERTA ABATIBLE MAD. PINO OREGÓN NO MODULADA (T-III) (material)
Precio: 126.02
Medida la superficie útil descargada de fuera a fuera del cerco

**KM07200** m2 PUERTA ABATIBLE MAD. PINO OREGÓN NO MODULADA (T-IV) (material)
Precio: 121.06
Medida la superficie útil descargada de fuera a fuera del cerco

**KM07300** m2 TABLERO AGLOMERADO 16 mm (material)
Precio: 4.61
Medida la superficie útil descargada

**KM07400** m TAPAJUNTAS PINO FLANDES 60X15 mm (material)
Precio: 1.44
Medida la longitud capaz útil descargada

**KM07500** m TAPAJUNTAS PINO FLANDES 70X20 mm (material)
Precio: 1.61
Medida la longitud capaz útil descargada

**KM07600** m TAPAJUNTAS PINO FLANDES 110X20 mm (material)
Precio: 2.9
Medida la longitud capaz útil descargada

**KM07700** m TAPAJUNTAS PINO OREGÓN 60X15 mm (material)
Precio: 2.04
Medida la longitud capaz útil descargada

**KM07800** m TAPAJUNTAS PINO OREGÓN 70X20 mm (material)
Precio: 3.12
Medida la longitud capaz útil descargada

**KM07900** m TAPAJUNTAS PINO OREGÓN 110X20 mm (material)
Precio: 3.6
Medida la longitud capaz útil descargada

**KM08000** m TAPAJUNTAS SAPELLY 60X15 mm (material)
Precio: 2.01
Medida la longitud capaz útil descargada

**KM08100** m TAPAJUNTAS SAPELLY 70X20 mm (material)
Precio: 2.35
Medida la longitud capaz útil descargada

**KM08200** m TAPAJUNTAS SAPELLY 80X20 mm (material)
Precio: 3.17
Medida la longitud capaz útil descargada

**KM08300** m2 VENTANA ABATIBLE MAD. PINO FLANDES 1ª (T-I) (material)
Precio: 136.09
Medida la superficie útil descargada de fuera a fuera del cerco

**KM08400** m2 VENTANA ABATIBLE MAD. PINO FLANDES 1ª (T-II) (material)
Precio: 115.11
Medida la superficie útil descargada de fuera a fuera del cerco

**KM08500** m2 VENTANA ABATIBLE MAD. PINO FLANDES 1ª (T-III) (material)
Precio: 104.93
Medida la superficie útil descargada de fuera a fuera del cerco

**KM08600** m2 VENTANA ABATIBLE MAD. PINO FLANDES 1ª (T-IV) (material)
Precio: 101.82
Medida la superficie útil descargada de fuera a fuera del cerco

**KM08700** m2 VENTANA ABATIBLE MAD. PINO FLANDES 1ª NO MODULADA (T-I) (material)
Precio: 146.7
Medida la superficie útil descargada de fuera a fuera del cerco

**KM08800** m2 VENTANA ABATIBLE MAD. PINO FLANDES 1ª NO MODULADA (T-II) (material)
Precio: 121.7
Medida la superficie útil descargada de fuera a fuera del cerco

**KM08900** m2 VENTANA ABATIBLE MAD. PINO FLANDES 1ª NO MODULADA (T-III) (material)
Precio: 114.63
Medida la superficie útil descargada de fuera a fuera del cerco

**KM09000** m2 VENTANA ABATIBLE MAD. PINO FLANDES 1ª NO MODULADA (T-IV) (material)
Precio: 112.02
Medida la superficie útil descargada de fuera a fuera del cerco

**KM09100** m2 VENTANA ABATIBLE MAD. PINO OREGÓN MODULADA (T-I) (material)
Precio: 162.15
Medida la superficie útil descargada de fuera a fuera del cerco

**KM09200** m2 VENTANA ABATIBLE MAD. PINO OREGÓN MODULADA (T-II) (material)
Precio: 135.83
Medida la superficie útil descargada de fuera a fuera del cerco

**KM09300** m2 VENTANA ABATIBLE MAD. PINO OREGÓN MODULADA (T-III) (material)
Precio: 128.97
Medida la superficie útil descargada de fuera a fuera del cerco

**KM09400** m2 VENTANA ABATIBLE MAD. PINO OREGÓN MODULADA (T-IV) (material)
Precio: 122.34
Medida la superficie útil descargada de fuera a fuera del cerco

**KM09500** m2 VENTANA ABATIBLE MAD. PINO OREGÓN NO MODULADA (T-I) (material)
Precio: 175.41
Medida la superficie útil descargada de fuera a fuera del cerco

**KM09600** m2 VENTANA ABATIBLE MAD. PINO OREGÓN NO MODULADA (T-II) (material)
Precio: 147.22
Medida la superficie útil descargada de fuera a fuera del cerco

**KM09700** m2 VENTANA ABATIBLE MAD. PINO OREGÓN NO MODULADA (T-III) (material)
Precio: 140.33
Medida la superficie útil descargada de fuera a fuera del cerco

**KM09800** m2 VENTANA ABATIBLE MAD. PINO OREGÓN NO MODULADA (T-IV) (material)
Precio: 136.43
Medida la superficie útil descargada de fuera a fuera del cerco

**KM09900** m2 VENTANA FIJA MAD. PINO FLANDES 1ª (T-I) (material)
Precio: 93.74
Medida la superficie útil descargada de fuera a fuera del cerco

**KM10000** m2 VENTANA FIJA MAD. PINO FLANDES 1ª (T-II) (material)
Precio: 80.41
Medida la superficie útil descargada de fuera a fuera del cerco

**KM10100** m2 VENTANA FIJA MAD. PINO FLANDES 1ª (T-III) (material)
Precio: 77.63
Medida la superficie útil descargada de fuera a fuera del cerco

**KM10200** m2 VENTANA FIJA MAD. PINO FLANDES 1ª (T-IV) (material)
Precio: 71.1
Medida la superficie útil descargada de fuera a fuera del cerco

**KM10300** m2 VENTANA FIJA MAD. PINO FLANDES 1ª NO MODULADA (T-I) (material)
Precio: 97.61
Medida la superficie útil descargada de fuera a fuera del cerco

**KM10400** m2 VENTANA FIJA MAD. PINO FLANDES 1ª NO MODULADA (T-II) (material)
Precio: 81.43
Medida la superficie útil descargada de fuera a fuera del cerco

**KM10500** m2 VENTANA FIJA MAD. PINO FLANDES 1ª NO MODULADA (T-III) (material)
Precio: 81.43
Medida la superficie útil descargada de fuera a fuera del cerco

**KM10600** m2 VENTANA FIJA MAD. PINO FLANDES 1ª NO MODULADA (T-IV) (material)
Precio: 73.87
Medida la superficie útil descargada de fuera a fuera del cerco

**KM10700** m2 VENTANA FIJA MAD. PINO OREGÓN MODULADA (T-I) (material)
Precio: 59.05
Medida la superficie útil descargada de fuera a fuera del cerco

**KM10800** m2 VENTANA FIJA MAD. PINO OREGÓN MODULADA (T-II) (material)
Precio: 59.05
Medida la superficie útil descargada de fuera a fuera del cerco

**KM10900** m2 VENTANA FIJA MAD. PINO OREGÓN MODULADA (T-III) (material)
Precio: 98.2
Medida la superficie útil descargada de fuera a fuera del cerco

**KM11000** m2 VENTANA FIJA MAD. PINO OREGÓN MODULADA (T-IV) (material)
Precio: 97.09
Medida la superficie útil descargada de fuera a fuera del cerco

**KM11100** m2 VENTANA FIJA MAD. PINO OREGÓN NO MODULADA (T-I) (material)
Precio: 113.34
Medida la superficie útil descargada de fuera a fuera del cerco

**KM11200** m2 VENTANA FIJA MAD. PINO OREGÓN NO MODULADA (T-II) (material)
Precio: 112.82
Medida la superficie útil descargada de fuera a fuera del cerco

**KM11300** m2 VENTANA FIJA MAD. PINO OREGÓN NO MODULADA (T-III) (material)
Precio: 102.89
Medida la superficie útil descargada de fuera a fuera del cerco

**KM11400** m2 VENTANA FIJA MAD. PINO OREGÓN NO MODULADA (T-IV) (material)
Precio: 95.19
Medida la superficie útil descargada de fuera a fuera del cerco

| Código | Ud | Descripción | Precio |
|---|---|---|---|
| KM11500 | u | REJILLA LAMAS FIJAS MAD. BARN. 35X15 cm C/MARCO (material) | 24.17 |
| KM11600 | u | REJILLA LAMAS FIJAS MAD. PINT. 35X15 cm C/MARCO (material) | 31.48 |

**KM80010** m2 TABLERO M/H DE 22 mm ESPESOR EN PINO FLANDES (material)
Precio: 12
Medida la superficie útil descargada

**KM80015** m2 TABLERO M/H DE 40 mm ESPESOR EN PINO MACHIHEMBRADO (material)
Precio: 18
Medida la superficie útil descargada

| Código | Ud | Descripción | Precio |
|---|---|---|---|
| KM80020 | u | MATERIAL DE ENSAMBLE ESTRUCTURAL (material) | 22 |
| KM80030 | u | PRECERCO MADERA PINO 90x35 mm (material) | 19.09 |

**KM80040** m2 TABLERO AGLOMERADO TERMINACIÓN MELAMINA IMIT. ROBLE (material)
Precio: 7.55
Medida la superficie útil descargada

| Código | Ud | Descripción | Precio |
|---|---|---|---|
| KM80050 | u | MODULO CAJONERA MELAMINA ROBLE 4 CAJONES DE 45 ANCHO (material) | 110 |
| KM80060 | u | MÓDULO ZAPATERO MELAMINA ROBLE 40 cm DE ANCHO (material) | 60 |

**KM80070** m BARRA NIQUELADA ARMARIO (material)
Precio: 3.21
Medida la longitud capaz útil descargada

| Código | Ud | Descripción | Precio |
|---|---|---|---|
| KM80080 | u | PUERTA CORTAFUEGO MADERA ROBLE EI-30 (material) | 414.4 |
| KM80090 | u | PUERTA CORTAFUEGO MADERA ROBLE EI-60 (material) | 636.4 |
| KM80100 | u | PUERTA CORTAFUEGO MADERA HAYA EI-30 (material) | 370 |
| KM80110 | u | PUERTA CORTAFUEGO MADERA HAYA EI-60 (material) | 562.4 |

**KM80120** m2 ARMARIO MODULAR CORREDERO 2 HOJAS ROBLE (material)
Precio: 177.6
Medida la superficie útil descargada de fuera a fuera del cerco

**KM80130** m TAPAJUNTAS DM RECHAPADO ROBLE 80X20 mm (material)
Precio: 2.37
Medida la longitud capaz útil descargada

**KM80140** m2 ARMARIO MODULAR ABATIBLE 2 HOJAS ROBLE (material)
Precio: 207.2
Medida la superficie útil descargada de fuera a fuera del cerco

**KM80150** m2 VENTANA BASCULANTE OJO DE BUEY PINO FLANDES 1ª (material)
Precio: 244.2
Medida la superficie útil descargada de fuera a fuera del cerco

**KM80152** m2 VENTANA BASCULANTE OJO DE BUEY PINO FLANDES 1ª (T-I) (material)
Precio: 462.5
Medida la superficie útil descargada de fuera a fuera del cerco

**KM80154** m2 VENTANA BASCULANTE OJO DE BUEY PINO FLANDES 1ª (T-II) (material)
Precio: 278.24
Medida la superficie útil descargada de fuera a fuera del cerco

**KM80156** m2 VENTANA BASCULANTE OJO DE BUEY PINO FLANDES 1ª (T-IV) (material)
Precio: 207.2
Medida la superficie útil descargada de fuera a fuera del cerco

**KM80160** m2 VENTANA TE JADO MIXTA MADERA POLIURETANO (material)
Precio: 421.8
Medida la superficie útil descargada de fuera a fuera del cerco

**KM80170** m CERCO DE ESTANQUEIDAD ALUMINIO CUB.PLANA (material)
Precio: 30
Medida la longitud capaz útil descargada

| Código | Ud | Descripción | Precio |
|---|---|---|---|
| KM80180 | u | HOJA VIDRIERA BALCONERA SAPELLY PARA BARNIZAR (material) | 310.8 |
| KM80190 | u | HOJA VIDRIERA BALCONERA SAPELLY PARA PINTAR (material) | 273.8 |
| KM80200 | u | POSTIGO FRAILERO SAPELLY PARA BARNIZAR (material) | 106.56 |

#### KP PVC y Poliuretano

**KP00100** m2 MAMPARA FIJA PVC (T-III) BLANCO (material)
Precio: 82.2
Medida la superficie útil descargada de fuera a fuera del cerco

**KP00110** m2 MAMPARA FIJA PVC (T-III) COLOR (material)
Precio: 97.62
Medida la superficie útil descargada de fuera a fuera del cerco

**KP00200** m2 MAMPARA FIJA PVC (T-IV) BLANCO (material)
Precio: 69.98
Medida la superficie útil descargada de fuera a fuera del cerco

**KP00210** m2 MAMPARA FIJA PVC (T-IV) COLOR (material)
Precio: 82.94
Medida la superficie útil descargada de fuera a fuera del cerco

**KP00300** m2 PUERTA ABATIBLE PVC (T-III) BLANCO (material)
Precio: 158.9
Medida la superficie útil descargada de fuera a fuera del cerco

**KP00310** m2 PUERTA ABATIBLE PVC (T-III) COLOR (material)
Precio: 187.82
Medida la superficie útil descargada de fuera a fuera del cerco

**KP00400** m2 PUERTA ABATIBLE PVC (T-IV) BLANCO (material)
Precio: 161.52
Medida la superficie útil descargada de fuera a fuera del cerco

**KP00410** m2 PUERTA ABATIBLE PVC (T-IV) COLOR (material)
Precio: 190.75
Medida la superficie útil descargada de fuera a fuera del cerco

**KP00500** m2 PUERTA CORREDERA PVC (T-III) BLANCO (material)
Precio: 128.63
Medida la superficie útil descargada de fuera a fuera del cerco

**KP00510** m2 PUERTA CORREDERA PVC (T-III) COLOR (material)
Precio: 142.57
Medida la superficie útil descargada de fuera a fuera del cerco

**KP00600** m2 PUERTA CORREDERA PVC (T-IV) BLANCO (material)
Precio: 109.65
Medida la superficie útil descargada de fuera a fuera del cerco

**KP00610** m2 PUERTA CORREDERA PVC (T-IV) COLOR (material)
Precio: 130.41
Medida la superficie útil descargada de fuera a fuera del cerco

**KP00700** m2 VENTANA ABATIBLE PVC (T-I) BLANCO (material)
Precio: 404.69
Medida la superficie útil descargada de fuera a fuera del cerco

**KP00710** m2 VENTANA ABATIBLE PVC (T-I) COLOR (material)
Precio: 181.46
Medida la superficie útil descargada de fuera a fuera del cerco

**KP00800** m2 VENTANA ABATIBLE PVC (T-II) BLANCO (material)
Precio: 343.26
Medida la superficie útil descargada de fuera a fuera del cerco

**KP00810** m2 VENTANA ABATIBLE PVC (T-II) COLOR (material)
Precio: 409.78
Medida la superficie útil descargada de fuera a fuera del cerco

**KP00900** m2 VENTANA ABATIBLE PVC (T-III) BLANCO (material)
Precio: 165.42
Medida la superficie útil descargada de fuera a fuera del cerco

**KP00910** m2 VENTANA ABATIBLE PVC (T-III) COLOR (material)
Precio: 196.44
Medida la superficie útil descargada de fuera a fuera del cerco

**KP01000** m2 VENTANA ABATIBLE PVC (T-IV) BLANCO (material)
Precio: 141.23
Medida la superficie útil descargada de fuera a fuera del cerco

**KP01010** m2 VENTANA ABATIBLE PVC (T-IV) COLOR (material)
Precio: 167.2
Medida la superficie útil descargada de fuera a fuera del cerco

**KP01100** m2 VENTANA CORREDERA PVC (T-I) BLANCO (material)
Precio: 344.21
Medida la superficie útil descargada de fuera a fuera del cerco

**KP01110** m2 VENTANA CORREDERA PVC (T-I) COLOR (material)
Precio: 409.42
Medida la superficie útil descargada de fuera a fuera del cerco

**KP01200** m2 VENTANA CORREDERA PVC (T-II) BLANCO (material)
Precio: 225.63
Medida la superficie útil descargada de fuera a fuera del cerco

**KP01210** m2 VENTANA CORREDERA PVC (T-II) COLOR (material)
Precio: 267.81
Medida la superficie útil descargada de fuera a fuera del cerco

**KP01300** m2 VENTANA CORREDERA PVC (T-III) BLANCO (material)
Precio: 94.12
Medida la superficie útil descargada de fuera a fuera del cerco

**KP01310** m2 VENTANA CORREDERA PVC (T-III) COLOR (material)
Precio: 111.23
Medida la superficie útil descargada de fuera a fuera del cerco

**KP01400** m2 VENTANA CORREDERA PVC (T-IV) BLANCO (material)
Precio: 79.15
Medida la superficie útil descargada de fuera a fuera del cerco

**KP01410** m2 VENTANA CORREDERA PVC (T-IV) COLOR (material)
Precio: 93.56
Medida la superficie útil descargada de fuera a fuera del cerco

**KP01500** m2 VENTANA FIJA PVC (T-I) BLANCO (material)
Precio: 224.54
Medida la superficie útil descargada de fuera a fuera del cerco

**KP01510** m2 VENTANA FIJA PVC (T-I) COLOR (material)
Precio: 257.84
Medida la superficie útil descargada de fuera a fuera del cerco

**KP01600** m2 VENTANA FIJA PVC (T-II) BLANCO (material)
Precio: 171.56
Medida la superficie útil descargada de fuera a fuera del cerco

**KP01610** m2 VENTANA FIJA PVC (T-II) COLOR (material)
Precio: 203.18
Medida la superficie útil descargada de fuera a fuera del cerco

**KP01700** m2 VENTANA FIJA PVC (T-III) BLANCO (material)
Precio: 77.88
Medida la superficie útil descargada de fuera a fuera del cerco

**KP01710** m2 VENTANA FIJA PVC (T-III) COLOR (material)
Precio: 92.1
Medida la superficie útil descargada de fuera a fuera del cerco

**KP01800** m2 VENTANA FIJA PVC (T-IV) BLANCO (material)
Precio: 61.58
Medida la superficie útil descargada de fuera a fuera del cerco

**KP01810** m2 VENTANA FIJA PVC (T-IV) COLOR (material)
Precio: 62.1
Medida la superficie útil descargada de fuera a fuera del cerco

**KP01900** m2 MAMPARA FIJA POLIURETANO (T-III) ACABADO COLOR (material)
Precio: 122.95
Medida la superficie útil descargada de fuera a fuera del cerco

**KP01910** m2 MAMPARA FIJA POLIURETANO (T-III) ACABADO MADERA (material)
Precio: 149.25
Medida la superficie útil descargada de fuera a fuera del cerco

**KP02000** m2 MAMPARA FIJA POLIURETANO (T-IV) ACABADO COLOR (material)
Precio: 80.65
Medida la superficie útil descargada de fuera a fuera del cerco

**KP02010** m2 MAMPARA FIJA POLIURETANO (T-IV) ACABADO MADERA (material)
Precio: 97.45
Medida la superficie útil descargada de fuera a fuera del cerco

**KP02100** m2 PUERTA ABATIBLE POLIURETANO (T-III) ACABADO COLOR (material)
Precio: 260.25
Medida la superficie útil descargada de fuera a fuera del cerco

**KP02110** m2 PUERTA ABATIBLE POLIURETANO (T-III) ACABADO MADERA (material)
Precio: 314.24
Medida la superficie útil descargada de fuera a fuera del cerco

**KP02200** m2 PUERTA ABATIBLE POLIURETANO (T-IV) ACABADO COLOR (material)
Precio: 205.58
Medida la superficie útil descargada de fuera a fuera del cerco

**KP02210** m2 PUERTA ABATIBLE POLIURETANO (T-IV) ACABADO MADERA (material)
Precio: 248.1
Medida la superficie útil descargada de fuera a fuera del cerco

**KP02300** m2 PUERTA CORREDERA POLIURETANO (T-III) ACABADO COLOR (material)
Precio: 210.59
Medida la superficie útil descargada de fuera a fuera del cerco

**KP02310** m2 PUERTA CORREDERA POLIURETANO (T-III) ACABADO MADERA (material)
Precio: 253.65
Medida la superficie útil descargada de fuera a fuera del cerco

**KP02400** m2 PUERTA CORREDERA POLIURETANO (T-IV) ACABADO COLOR (material)
Precio: 143.21
Medida la superficie útil descargada de fuera a fuera del cerco

**KP02410** m2 PUERTA CORREDERA POLIURETANO (T-IV) ACABADO MADERA (material)
Precio: 170.14
Medida la superficie útil descargada de fuera a fuera del cerco

**KP02500** m2 VENTANA ABATIBLE POLIURETANO (T-I) ACABADO COLOR (material)
Precio: 444.9
Medida la superficie útil descargada de fuera a fuera del cerco

**KP02510** m2 VENTANA ABATIBLE POLIURETANO (T-I) ACABADO MADERA (material)
Precio: 539.24
Medida la superficie útil descargada de fuera a fuera del cerco

**KP02600** m2 VENTANA ABATIBLE POLIURETANO (T-II) ACABADO COLOR (material)
Precio: 354.12
Medida la superficie útil descargada de fuera a fuera del cerco

**KP02610** m2 VENTANA ABATIBLE POLIURETANO (T-II) ACABADO MADERA (material)
Precio: 424.78
Medida la superficie útil descargada de fuera a fuera del cerco

**KP02700** m2 VENTANA ABATIBLE POLIURETANO (T-III) ACABADO COLOR (material)
Precio: 299.65
Medida la superficie útil descargada de fuera a fuera del cerco

**KP02710** m2 VENTANA ABATIBLE POLIURETANO (T-III) ACABADO MADERA (material)
Precio: 335.21
Medida la superficie útil descargada de fuera a fuera del cerco

**KP02800** m2 VENTANA ABATIBLE POLIURETANO (T-IV) ACABADO COLOR (material)
Precio: 185.62
Medida la superficie útil descargada de fuera a fuera del cerco

**KP02810** m2 VENTANA ABATIBLE POLIURETANO (T-IV) ACABADO MADERA (material)
Precio: 226.51
Medida la superficie útil descargada de fuera a fuera del cerco

**KP02900** m2 VENTANA CORREDERA POLIURETANO (T-I) ACABADO COLOR (material)
Precio: 388.47
Medida la superficie útil descargada de fuera a fuera del cerco

**KP02910** m2 VENTANA CORREDERA POLIURETANO (T-I) ACABADO MADERA (material)
Precio: 468.59
Medida la superficie útil descargada de fuera a fuera del cerco

**KP03000** m2 VENTANA CORREDERA POLIURETANO (T-II) ACABADO COLOR (material)
Precio: 242.16
Medida la superficie útil descargada de fuera a fuera del cerco

**KP03010** m2 VENTANA CORREDERA POLIURETANO (T-II) ACABADO MADERA (material)
Precio: 290.58
Medida la superficie útil descargada de fuera a fuera del cerco

**KP03100** m2 VENTANA CORREDERA POLIURETANO (T-III) ACABADO COLOR (material)
Precio: 167.42
Medida la superficie útil descargada de fuera a fuera del cerco

**KP03110** m2 VENTANA CORREDERA POLIURETANO (T-III) ACABADO MADERA (material)
Precio: 193.25
Medida la superficie útil descargada de fuera a fuera del cerco

**KP03200** m2 VENTANA CORREDERA POLIURETANO (T-IV) ACABADO COLOR (material)
Precio: 107.41
Medida la superficie útil descargada de fuera a fuera del cerco

**KP03210** m2 VENTANA CORREDERA POLIURETANO (T-IV) ACABADO MADERA (material)
Precio: 135.26
Medida la superficie útil descargada de fuera a fuera del cerco

**KP03300** m2 VENTANA FIJA POLIURETANO (T-I) ACABADO COLOR (material)
Precio: 243.26
Medida la superficie útil descargada de fuera a fuera del cerco

**KP03310** m2 VENTANA FIJA POLIURETANO (T-I) ACABADO MADERA (material)
Precio: 296.57
Medida la superficie útil descargada de fuera a fuera del cerco

**KP03400** m2 VENTANA FIJA POLIURETANO (T-II) ACABADO COLOR (material)
Precio: 175.69
Medida la superficie útil descargada de fuera a fuera del cerco

**KP03410** m2 VENTANA FIJA POLIURETANO (T-II) ACABADO MADERA (material)
Precio: 210.24
Medida la superficie útil descargada de fuera a fuera del cerco

**KP03500** m2 VENTANA FIJA POLIURETANO (T-III) ACABADO COLOR (material)
Precio: 125.69
Medida la superficie útil descargada de fuera a fuera del cerco

**KP03510** m2 VENTANA FIJA POLIURETANO (T-III) ACABADO MADERA (material)
Precio: 150.47
Medida la superficie útil descargada de fuera a fuera del cerco

**KP03600** m2 VENTANA FIJA POLIURETANO (T-IV) ACABADO COLOR (material)
Precio: 79.64
Medida la superficie útil descargada de fuera a fuera del cerco

**KP03610** m2 VENTANA FIJA POLIURETANO (T-IV) ACABADO MADERA (material)
Precio: 94.26
Medida la superficie útil descargada de fuera a fuera del cerco

**KP80000** m2 CELOSÍA PVC ORIENTABLE ESTÁNDAR (material)
Precio: 147.09
Medida la superficie útil descargada de fuera a fuera del cerco

**KP80010** m2 PUERTA PLEGABLE LAMAS VINÍLICAS TERM. MADERA (material)
Precio: 80
Medida la superficie útil descargada de fuera a fuera del cerco

**KP80020** m2 PUERTA ABATIBLE PVC COLOR (material)
Precio: 172
Medida la superficie útil descargada de fuera a fuera del cerco

**KP80025** m2 PUERTA ABATIBLE PVC COLOR (T-IV) BLANCO (material)
Precio: 168
Medida la superficie útil descargada de fuera a fuera del cerco

**KP80030** m2 PUERTA ABATIBLE PVC IMITANDO MADERA (material)
Precio: 185.5
Medida la superficie útil descargada de fuera a fuera del cerco

**KP80035** m2 PUERTA ABATIBLE PVC IMITANDO MADERA (T-IV) BLANCO (material)
Precio: 180
Medida la superficie útil descargada de fuera a fuera del cerco

**KP80040** m2 PUERTA CORREDERA PVC COLOR (material)
Precio: 135.85
Medida la superficie útil descargada de fuera a fuera del cerco

**KP80045** m2 PUERTA CORREDERA PVC COLOR (T-IV) (material)
Precio: 132
Medida la superficie útil descargada de fuera a fuera del cerco

**KP80050** m2 PUERTA CORREDERA PVC IMITANDO MADERA (material)
Precio: 142.5
Medida la superficie útil descargada de fuera a fuera del cerco

**KP80055** m2 PUERTA CORREDERA PVC IMITANDO MADERA (T-IV) (material)
Precio: 139
Medida la superficie útil descargada de fuera a fuera del cerco

**KP80060** m2 VENTANA ABATIBLE PVC COLOR (material)
Precio: 365
Medida la superficie útil descargada de fuera a fuera del cerco

**KP80062** m2 VENTANA ABATIBLE PVC COLOR (T-I) (material)
Precio: 680
Medida la superficie útil descargada de fuera a fuera del cerco

**KP80064** m2 VENTANA ABATIBLE PVC COLOR (T-II) (material)
Precio: 405
Medida la superficie útil descargada de fuera a fuera del cerco

**KP80066** m2 VENTANA ABATIBLE PVC COLOR (T-IV) (material)
Precio: 314
Medida la superficie útil descargada de fuera a fuera del cerco

**KP80070** m2 VENTANA ABATIBLE PVC IMITACIÓN MADERA (material)
Precio: 445.8
Medida la superficie útil descargada de fuera a fuera del cerco

**KP80072** m2 VENTANA ABATIBLE PVC IMITACIÓN MADERA (T-I) (material)
Precio: 840
Medida la superficie útil descargada de fuera a fuera del cerco

**KP80074** m2 VENTANA ABATIBLE PVC IMITACIÓN MADERA (T-II) (material)
Precio: 502
Medida la superficie útil descargada de fuera a fuera del cerco

**KP80076** m2 VENTANA ABATIBLE PVC IMITACIÓN MADERA (T-IV) (material)
Precio: 385
Medida la superficie útil descargada de fuera a fuera del cerco

**KP80080** m2 VENTANA BASCULANTE OJO DE BUEY PVC PLANCO (material)
Precio: 210
Medida la superficie útil descargada de fuera a fuera del cerco

**KP80082** m2 VENTANA BASCULANTE OJO DE BUEY PVC PLANCO (T-I) (material)
Precio: 395
Medida la superficie útil descargada de fuera a fuera del cerco

**KP80084** m2 VENTANA BASCULANTE OJO DE BUEY PVC PLANCO (T-II) (material)
Precio: 235
Medida la superficie útil descargada de fuera a fuera del cerco

**KP80086** m2 VENTANA BASCULANTE OJO DE BUEY PVC PLANCO (T-IV) (material)
Precio: 180
Medida la superficie útil descargada de fuera a fuera del cerco

**KP80090** m2 VENTANA CORREDERA PVC COLOR (material)
Precio: 245
Medida la superficie útil descargada de fuera a fuera del cerco

**KP80092** m2 VENTANA CORREDERA PVC COLOR (T-I) (material)
Precio: 460
Medida la superficie útil descargada de fuera a fuera del cerco

**KP80094** m2 VENTANA CORREDERA PVC COLOR (T-II) (material)
Precio: 276
Medida la superficie útil descargada de fuera a fuera del cerco

**KP80096** m2 VENTANA CORREDERA PVC COLOR (T-IV) (material)
Precio: 210
Medida la superficie útil descargada de fuera a fuera del cerco

**KP80100** m2 VENTANA CORREDERA PVC IMITACION MADERA (material)
Precio: 264.5
Medida la superficie útil descargada de fuera a fuera del cerco

**KP80102** m2 VENTANA CORREDERA PVC IMITACION MADERA (T-I) (material)
Precio: 500
Medida la superficie útil descargada de fuera a fuera del cerco

**KP80104** m2 VENTANA CORREDERA PVC IMITACION MADERA (T-II) (material)
Precio: 300
Medida la superficie útil descargada de fuera a fuera del cerco

**KP80106** m2 VENTANA CORREDERA PVC IMITACION MADERA (T-IV) (material)
Precio: 227.05
Medida la superficie útil descargada de fuera a fuera del cerco

**KP80110** m2 VENTANA FIJA PVC COLOR (material)
Precio: 210
Medida la superficie útil descargada de fuera a fuera del cerco

**KP80112** m2 VENTANA FIJA PVC COLOR (T-I) (material)
Precio: 400
Medida la superficie útil descargada de fuera a fuera del cerco

**KP80114** m2 VENTANA FIJA PVC COLOR(T-II) (material)
Precio: 240
Medida la superficie útil descargada de fuera a fuera del cerco

**KP80116** m2 VENTANA FIJA PVC COLOR (T-IV) (material)
Precio: 180
Medida la superficie útil descargada de fuera a fuera del cerco

**KP80120** m2 VENTANA FIJA PVC IMITACION MADERA (material)
Precio: 242.5
Medida la superficie útil descargada de fuera a fuera del cerco

**KP80122** m2 VENTANA FIJA PVC IMITACION MADERA (T-I) (material)
Precio: 458
Medida la superficie útil descargada de fuera a fuera del cerco

**KP80124** m2 VENTANA FIJA PVC IMITACION MADERA (T-II) (material)
Precio: 275
Medida la superficie útil descargada de fuera a fuera del cerco

**KP80126** m2 VENTANA FIJA PVC IMITACION MADERA (T-IV) (material)
Precio: 208
Medida la superficie útil descargada de fuera a fuera del cerco

#### KS Seguridad y protección

**KS00100** m2 ACERO HOJAS CORRED. LAMAS TROQUELADAS AC. GALV. (material)
Precio: 56.15
Medida la superficie útil descargada de fuera a fuera del cerco

**KS00200** m BARANDILLA ESC. ALUM. RETIC. 60x60 cm PLETINAS 20.2, 10.2 (material)
Precio: 35.8
Medida la longitud capaz útil descargada

**KS00300** m BARANDILLA RETIC. 60x60 cm PLETINAS 20.2, 10.2 (material)
Precio: 46.21
Medida la longitud capaz útil descargada

**KS00400** m2 REJA RETIC. 60x60 cm PLETINAS 20.2, 10.2 (material)
Precio: 31.31
Medida la superficie útil descargada de fuera a fuera del cerco

**KS00500** m CAJA ARROLLAMIENTO 25x30 cm PARA BARNIZAR (material)
Precio: 23.78
Medida la longitud capaz útil descargada

**KS00600** m CAJA ARROLLAMIENTO 25x30 cm PARA PINTAR (material)
Precio: 19.48
Medida la longitud capaz útil descargada

**KS00700** m CAJA ARROLLAMIENTO CIERRE METALICO (material)
Precio: 15.67
Medida la longitud capaz útil descargada

**KS00800** m2 CELOSÍA ABAT. LAMAS FIJAS AC. GALV. CERCO Y BAST. (material)
Precio: 69.22
Medida la superficie útil descargada de fuera a fuera del cerco

**KS00900** m2 CELOSÍA ABAT. LAMAS FIJAS ALUM., CERCO Y BASTIDOR (material)
Precio: 115.75
Medida la superficie útil descargada de fuera a fuera del cerco

**KS01000** m2 CELOSÍA ABAT. LAMAS FIJAS MAD. FLAND. CERCO Y BASTIDOR (material)
Precio: 169.42
Medida la superficie útil descargada de fuera a fuera del cerco

**KS01100** m2 CELOSÍA ABAT. LAMAS ORIENT. PVC CERCO Y BAST. AC. GALV. (material)
Precio: 100.13
Medida la superficie útil descargada de fuera a fuera del cerco

**KS01200** m2 CELOSÍA CORRED. LAMAS ORIENT. PVC CERCO Y BAST. AC. GALV. (material)
Precio: 74.72
Medida la superficie útil descargada de fuera a fuera del cerco

**KS01300** m2 CELOSÍA CORRED. LAMAS FIJAS AC. S 235 JR (material)
Precio: 80.76
Medida la superficie útil descargada de fuera a fuera del cerco

**KS01400** m2 CELOSÍA CORRED. LAMAS FIJAS ALUM., CERCO Y BAST. AC. GALV. (material)
Precio: 97.76
Medida la superficie útil descargada de fuera a fuera del cerco

**KS01500** m2 CELOSÍA FIJA LAMAS ORIENT. PVC CERCO Y BAST. AC. GALV. (material)
Precio: 57.11
Medida la superficie útil descargada de fuera a fuera del cerco

**KS01600** m2 CELOSÍA FIJA LAMAS FIJAS PVC, CERCO Y BAST. AC. GALV. (material)
Precio: 42.99
Medida la superficie útil descargada de fuera a fuera del cerco

**KS01700** m2 CELOSÍA FIJA LAMAS FIJAS AC. GALV. CON SOPORTES (material)
Precio: 61.35
Medida la superficie útil descargada de fuera a fuera del cerco

**KS01800** m2 CELOSÍA FIJA LAMAS FIJAS ALUM. CON BASTIDOR (material)
Precio: 57.78
Medida la superficie útil descargada de fuera a fuera del cerco

**KS01900** m2 CELOSÍA FIJA LAMAS TROQUELADAS ACERO GALVANIZADO (material)
Precio: 46.6
Medida la superficie útil descargada de fuera a fuera del cerco

**KS02000** m2 CELOSÍA HOJAS ABAT. PLEGADAS LAMAS TROQUELADAS AC. GALV. (material)
Precio: 61.64
Medida la superficie útil descargada de fuera a fuera del cerco

**KS02100** m2 CELOSÍA HOJAS ABAT. LAMAS TROQUELADAS ACERO GALV. (material)
Precio: 52.68
Medida la superficie útil descargada de fuera a fuera del cerco

**KS02200** m2 CELOSÍA HOJAS CORRED. LAMAS FIJAS AC. GALV., CERCO Y BASTIDOR (material)
Precio: 75.5
Medida la superficie útil descargada de fuera a fuera del cerco

**KS02300** m2 CELOSÍA PLEGABLE LAMAS FIJAS MAD. FLAND. CERCO Y BASTIDOR (material)
Precio: 174.79
Medida la superficie útil descargada de fuera a fuera del cerco

| Código | Ud | Descripción | Precio |
|---|---|---|---|
| KS02400 | u | CERRADURA ENROLLABLE METALICO (material) | 29.16 |

**KS02500** m2 CIERRE ENROLLABLE METALICO ARTICULADO (material)
Precio: 48.25
Medida la superficie útil descargada de fuera a fuera del cerco

**KS02600** m2 CIERRE EXTENSIBLE TIJERAS (material)
Precio: 43.1
Medida la superficie útil descargada de fuera a fuera del cerco

**KS02700** m GUIA ACERO ENROLLABLE METÁLICO (material)
Precio: 1.56
Medida la longitud capaz útil descargada

**KS02800** m GUIA ACERO ENROLLABLE PLÁSTICO (material)
Precio: 1.17
Medida la longitud capaz útil descargada

**KS02900** m GUIA ALUM. PERSIANA ENROLLABLE ALUMINIO (material)
Precio: 5.85
Medida la longitud capaz útil descargada

**KS03000** m GUIA ALUM. PERSIANA ENROLLABLE PLÁSTICO (material)
Precio: 4.37
Medida la longitud capaz útil descargada

**KS03100** m GUIA CELOSÍA PLEGABLE (material)
Precio: 4.61
Medida la longitud capaz útil descargada

**KS03200** m GUIA PERSIANA CELOSÍA PLEGABLE (material)
Precio: 2.58
Medida la longitud capaz útil descargada

**KS03300** m LAMA ALUMINIO ANODIZADO EN SU COLOR (material)
Precio: 2.46
Medida la longitud capaz útil descargada

| Código | Ud | Descripción | Precio |
|---|---|---|---|
| KS03400 | u | MECANISMO LAMAS ORIENTABLES (material) | 14.23 |

**KS03500** m PASAMANOS EMBERO 120X50 mm (material)
Precio: 25.63
Medida la longitud capaz útil descargada

**KS03600** m PASAMANOS EMBERO DIÁM. 50 mm (material)
Precio: 15.32
Medida la longitud capaz útil descargada

**KS03700** m PASAMANOS SAPELLY 120X50 mm (material)
Precio: 25.23
Medida la longitud capaz útil descargada

**KS03800** m PASAMANOS SAPELLY 50X60 mm (material)
Precio: 13.05
Medida la longitud capaz útil descargada

**KS03900** m PERFIL PASAMANOS ALUM. ANODIZADO (material)
Precio: 4.8
Medida la longitud capaz útil descargada

**KS04000** m PERFIL ALUM. ANODIZADO 50X50X2 mm (material)
Precio: 6.83
Medida la longitud capaz útil descargada

**KS04100** m PERFIL MARCO ALUMINIO (material)
Precio: 5.67
Medida la longitud capaz útil descargada

**KS04200** m PERFIL SOPORTE (material)
Precio: 4.85
Medida la longitud capaz útil descargada

**KS04300** m2 PERSIANA CELOSÍA CORREDERA PINO (material)
Precio: 141.09
Medida la superficie útil descargada

**KS04400** m2 PERSIANA ENROLLABLE ALUMINIO (material)
Precio: 39.58
Medida la superficie útil descargada

**KS04500** m2 PERSIANA ENROLLABLE ALUMINIO LACADO (material)
Precio: 44.78
Medida la superficie útil descargada

**KS04600** m2 PERSIANA ENROLLABLE PVC DE 1 mm (material)
Precio: 16.22
Medida la superficie útil descargada

**KS04700** m2 PERSIANA ENROLLABLE PVC DE O,6 mm (material)
Precio: 11.63
Medida la superficie útil descargada

**KS04800** m2 PERSIANA EXT. ENROLL. DE CADENILLA C. TABLILLAS MADERA (material)
Precio: 13.87
Medida la superficie útil descargada

**KS04900** m2 PERSIANA EXT. ENROLL. DE CADENILLA C. TABLILLAS PVC (material)
Precio: 12.65
Medida la superficie útil descargada

**KS05000** m2 PERSIANA VENECIANA LAM. ALUM. 16 mm COLOR LISO (material)
Precio: 27.95
Medida la superficie útil descargada

**KS05100** m2 PERSIANA VENECIANA LAM. ALUM. 25 mm COLOR (material)
Precio: 18.56
Medida la superficie útil descargada

**KS05200** m2 PERSIANA VENECIANA LAM. ALUM. 25 mm ESPEJO (material)
Precio: 43.82
Medida la superficie útil descargada

**KS05300** m2 PERSIANA VENECIANA LAM. ALUM. 25 mm PERFORADA (material)
Precio: 33.94
Medida la superficie útil descargada

**KS05400** m2 PERSIANA-CORTINA TEJIDO LISO PLEGADO POLIESTER 20 mm (material)
Precio: 36.84
Medida la superficie útil descargada

| Código | Ud | Descripción | Precio |
|---|---|---|---|
| KS05500 | u | RULO Y MECANISMOS AUTOMATICOS MANIOBRA ELECTRICA (material) | 188.92 |
| KS05600 | u | RULO Y MECANISMOS ENROLLABLE METALICO (material) | 33.24 |
| KS05700 | u | RULO Y MECANISMOS PERSIANA (material) | 9.68 |
| KS05800 | u | SISTEMA ACCIONANTE VENECIANA, VARILLA METACRILATO (material) | 22.43 |
| KS05900 | u | TORNO CON MANIVELA ABATIBLE Y PLACA ACERO INOXIDABLE (material) | 20.11 |
| KS06000 | u | TORNO CON MANIVELA ABATIBLE Y PLACA PVC (material) | 16.05 |

**KS80000** m2 CIERRE ENROLLABLE METALICO ENROLLABLE AROS (material)
Precio: 60
Medida la superficie útil descargada

**KS80010** m2 CIERRE ENROLLABLE METALICO LAMA MICROPERFORADA (material)
Precio: 75
Medida la superficie útil descargada

| Código | Ud | Descripción | Precio |
|---|---|---|---|
| KS80020 | u | CERRADURA DE SEGURIDAD CIERRE ENROLLABLE (material) | 114.49 |

**KS80030** m2 CIERRE ENROLLABLE METÁLICO ALUMINIO TROQUELADA (material)
Precio: 110
Medida la superficie útil descargada

#### KW Varios

**KW00100** m2 GOMA NEGRA RAYADA 2 mm (material)
Precio: 15.2
Medida la superficie útil descargada

| Código | Ud | Descripción | Precio |
|---|---|---|---|
| KW00200 | u | REJILLA METALICA L/FIJAS C/MARCO 20X20 cm (material) | 11.04 |
| KW00300 | u | TENDEDERO (material) | 23.15 |
| KW00400 | u | BISAGRA VAIVÉN (material) | 19.32 |
| KW00500 | u | BISAGRA LATÓN PALA ANCHA (material) | 10.02 |
| KW00600 | u | BULONES FIJOS ACERO (material) | 2.97 |

**KW00700** m JUNTA DE NEOPRENO (material)
Precio: 0.24
Medida la longitud capaz útil descargada

**KW00800** m JUNTA DE PVC (material)
Precio: 0.21
Medida la longitud capaz útil descargada

**KW00900** m SELLADO DE JUNTAS (material)
Precio: 0.44
Medida la longitud capaz útil descargada

| Código | Ud | Descripción | Precio |
|---|---|---|---|
| KW01000 | u | AGARRADORES DE LATON 1ª CALIDAD (material) | 3.5 |
| KW01100 | u | CERRADORES PUERTA CORREDERA (material) | 5.02 |
| KW01200 | u | CERRADURA LLAVE PLANA 1ª CALIDAD (material) | 21.94 |
| KW01300 | u | CERRADURA HOJA CORREDERA (material) | 13.57 |
| KW01400 | u | CERRADURA LLAVE PLANA (material) | 7.88 |
| KW01500 | u | CERRADURA PUERTA DE ENTRADA (material) | 19.75 |
| KW01600 | u | CERRADURA SEG. 5 ANCL. MOV. C/PICAP. DE RESBALÓN (material) | 119.32 |
| KW01700 | u | CIERRE AUTOMÁTICO (material) | 38.23 |
| KW01800 | u | CIERRE DE LATÓN (material) | 3.23 |
| KW01900 | u | CREMONA B (material) | 6.1 |
| KW02000 | u | GUÍA KLEIN ARMARIO 2 HOJAS (material) | 8.13 |
| KW02100 | u | GUÍA KLEIN ARMARIO 3 HOJAS (material) | 12.22 |
| KW02200 | u | GUÍA KLEIN ARMARIO 4 HOJAS (material) | 18.84 |
| KW02300 | u | GUÍA KLEIN PUERTA PASO 1 HOJA (material) | 12.2 |
| KW02400 | u | GUÍA KLEIN PUERTA PASO 2 HOJAS (material) | 23.34 |
| KW02500 | u | JUEGO DE POMOS O MANIVELAS DE LATON (material) | 8.2 |
| KW02600 | u | JUEGO MANIVELA DE LATÓN (material) | 8.2 |
| KW02700 | u | JUEGO POMOS LATÓN MÓVILES (material) | 12.57 |
| KW02800 | u | MIRILLA ÓPTICA (material) | 1.78 |
| KW02900 | u | MIRILLA PANORÁMICA LATÓN (material) | 4.49 |
| KW03000 | u | MOTOR ELECTRICO Y MANDO AUTOMÁTICO (material) | 799.29 |
| KW03100 | u | PASADOR EMBUTIDO (material) | 2.29 |
| KW03200 | u | PERNIOS DE LATÓN 11 cm (material) | 2.7 |
| KW03300 | u | PERNIOS HOJA BASCULANTE (material) | 3.12 |
| KW03400 | u | PICAPORTE DE GANCHO (material) | 5 |
| KW03500 | u | PICAPORTE DE RESBALÓN (material) | 2.94 |
| KW03600 | u | PICAPORTE PARA PUERTA CORREDERA (material) | 4.49 |
| KW03700 | u | POMO BRONCE FIJO (material) | 8.99 |
| KW03800 | u | POMO LATÓN PARA ARMARIO (material) | 3.16 |
| KW03900 | u | REJILLA AIREACIÓN 200 cm2 (material) | 9.87 |
| KW04000 | m | SELLADO DE JUNTAS (material) | 1.69 |
| KW04100 | u | SISTEMA DESLIZAMIENTO ARMARIOS (material) | 14.03 |
| KW04200 | u | SISTEMA DESLIZAMIENTO PUERTAS (material) | 25.19 |
| KW04300 | u | BARRA ANTIPÁNICO PARA PUERTA 1 HOJA (material) | 125.67 |
| KW04400 | u | CIERRA-PUERTA HIDRÁULICO PARA 1 HOJA (material) | 71.01 |
| KW04500 | u | CIERRE HIDRÁULICO DE PUERTA (material) | 38.73 |
| KW04600 | u | MANDO A DISTANCIA (material) | 37.45 |
| KW04700 | u | CERRADURA ELÉCTRICA (ABRE-PUERTAS) (material) | 18.21 |

**KW04800** m CONDUCTOR COBRE TELEMANDO 3 CONDUCTORES (material)
Precio: 1.19
Medida la longitud capaz útil descargada

| Código | Ud | Descripción | Precio |
|---|---|---|---|
| KW80000 | u | EQUIPO DE MOTORIZACIÓN PARA PUERTA ENROLLABLE (material) | 256.8 |
| KW80010 | u | EMISOR RECEPTOR MONOCANAL (material) | 82.6 |
| KW80020 | u | CUADRO ELÉCTRICO MANDO Y PROTECCIÓN MOTOR PERSIANA (material) | 85 |
| KW80030 | u | EQUIPO DE MOTORIZACIÓN PARA PUERTA SECCIONAL (material) | 246.1 |
| KW80040 | u | CÉLULA FOTOELÉCTRICA PROYECTOR-ESPEJO (material) | 100.3 |
| KW80050 | u | MECANISMO APERTURA OSCILOBATIENTE (material) | 64.2 |

**KW80060** m BARRA DE ARMARIO NIQUELADA 18 mm (material)
Precio: 3.21
Medida la longitud capaz útil descargada

**KW80070** m BALDA DE ARMARIO DE ANCHO 55 cm (material)
Precio: 10
Medida la longitud capaz útil descargada

### M MAQUINARIA Y EQUIPOS DE OBRAS

#### MA Aglomeradoras y bituminadoras

**MA00100** h AGLOMERADORA (maquinaria)
Precio: 108.33
Medidas las horas trabajables

**MA00200** h BITUMINADORA (maquinaria)
Precio: 36.61
Medidas las horas trabajables

**MA00300** h BITUMINADORA/EXTENDEDORA (maquinaria)
Precio: 134.68
Medidas las horas trabajables

**MA80000** h HORMIGONERA ELÉCTRICA 250 l (maquinaria)
Precio: 2.75
Medidas las horas trabajables

#### MB Equipos de bombeo

**MB00100** h BOMBA DE AGOTAMIENTO, AGUA Y FANGOS (maquinaria)
Precio: 2.29
Medidas las horas trabajables

**MB00200** h BOMBA DE HORMIGONAR (maquinaria)
Precio: 55.84
Medidas las horas trabajables

#### MC Compresores

**MC00100** h COMPRESOR DOS MARTILLOS (maquinaria)
Precio: 6.35
Medidas las horas trabajables

**MC00200** h COMPRESOR PARA PROYECTAR (maquinaria)
Precio: 2.67
Medidas las horas trabajables

**MC00300** h MAQUINA NEUMATICA PARA BOQUILLAS DE AIRE-AGUA (maquinaria)
Precio: 1.85
Medidas las horas trabajables

#### MD Dozers

**MD00100** h BULLDOZER (maquinaria)
Precio: 60.79
Medidas las horas trabajadas

#### ME Excavadoras y palas

**ME00100** h EXCAVADORA CON CUCHARA BIVALVA (maquinaria)
Precio: 33.5
Medidas las horas trabajadas

**ME00200** h EXTENDEDORA (maquinaria)
Precio: 17.98
Medidas las horas trabajadas

**ME00300** h PALA CARGADORA (maquinaria)
Precio: 23.87
Medidas las horas trabajadas

**ME00400** h RETROEXCAVADORA (maquinaria)
Precio: 34.98
Medidas las horas trabajadas

**ME00500** h RETROEXCAVADORA CON MARTILLO (maquinaria)
Precio: 61.78
Medidas las horas trabajadas

**ME01400** h MINI RETROEXCAVADORA (maquinaria)
Precio: 24.3
Medidas las horas trabajadas

#### MG Grúas

**MG00100** h GRUA MÓVIL AUTOPROPULSADA (maquinaria)
Precio: 55.57
Medidas las horas trabajadas

**MG80000** h GRÚA TELESCÓPICA S/CAMIÓN 20 t (maquinaria)
Precio: 50.02
Medidas las horas trabajadas

#### MK Camiones y carretillas

**MK00100** h CAMIÓN BASCULANTE (maquinaria)
Precio: 25.6
Medidas las horas trabajadas

**MK00200** h CAMIÓN CISTERNA (maquinaria)
Precio: 30.3
Medidas las horas trabajadas

**MK00300** h CARRETILLA MECÁNICA BASCULANTE 1 m3 (maquinaria)
Precio: 3.65
Medidas las horas trabajadas

| Código | Ud | Descripción | Precio |
|---|---|---|---|
| MK00400 | m3 | TRANSPORTE EN CONTENEDOR (maquinaria) | 10.99 |

**MK01300** h AUTOVOLQUETE (maquinaria)
Precio: 3.5
Medidas las horas trabajadas

#### MN Niveladoras

**MN00100** h MOTONIVELADORA (maquinaria)
Precio: 45.11
Medidas las horas trabajadas

#### MP Equipos de perforación y pilotaje

| Código | Ud | Descripción | Precio |
|---|---|---|---|
| MP00100 | u | EQUIPO PANTALLA Y GRÚA AUXILIAR (ALQUILER) (maquinaria) | 184.15 |
| MP00200 | m | PILOTE PREFAB. POR P.P. DE EQUIPO DE HINCA (ALQUILER) (maquinaria) | 181.76 |
| MP00210 | m | PILOTE CPI-2 POR P.P. DE EQUIPO DE PILOTAJE (ALQUILER) (maquinaria) | 225.53 |
| MP00230 | m | PILOTE CPI-4 POR P.P. DE EQUIPO DE PILOTAJE (ALQUILER) (maquinaria) | 175.74 |
| MP00240 | m | PILOTE CPI-5 POR P.P. DE EQUIPO DE PILOTAJE (ALQUILER) (maquinaria) | 175.74 |
| MP00250 | m | PILOTE CPI-6 POR P.P. DE EQUIPO DE PILOTAJE (ALQUILER) (maquinaria) | 175.74 |
| MP00260 | m | PILOTE CPI-7 POR P.P. DE EQUIPO DE PILOTAJE (ALQUILER) (maquinaria) | 199.03 |
| MP00270 | m | PILOTE CPI-8 POR P.P. DE EQUIPO DE PILOTAJE (ALQUILER) (maquinaria) | 212.23 |
| MP00300 | m | PILOTE P. COMPRENDIENDO P.P. PIEZAS DE EMPALME (ALQUILER) (maquinaria) | 215.65 |

**MP00400** h PERFORADORA (maquinaria)
Precio: 49.09
Medidas las horas trabajadas

| Código | Ud | Descripción | Precio |
|---|---|---|---|
| MP00500 | m2 | PANTALLA POR P.P. DE TRANSP., MONTAJE Y DESM. DE EQUIPO (maquinaria) | 13.55 |
| MP00600 | u | REPERCUSIÓN S/UTIL, TRANS. MONT. ECT. MÁQUINA (maquinaria) | 6.45 |
| MP00700 | u | ALQUILER EQUIPO PARA ANCLAJE EN INYECCIONES (maquinaria) | 132.33 |
| MP00800 | u | REPERCUSIÓN UTIL. TRANS. MONTAG. ANCLAJE INYECC. (maquinaria) | 3.95 |
| MP01000 | u | ALQUILER DE EQUIPO JET-GROUTING (maquinaria) | 208.41 |
| MP01100 | u | REPERCUSIÓN UTIL. TRANS. MONTAG. JET-GROUTING (maquinaria) | 9.58 |

**MP80000** h EQUIPO PERFORACIÓN MICROPILOTES (maquinaria)
Precio: 280
Medidas las horas trabajadas

**MP80010** h EQUIPO PERFORACIONES PROFUNDAS C/BOMBA PRESIÓN (maquinaria)
Precio: 280
Medidas las horas trabajadas

#### MR Rulos y compactadoras

**MR00100** h BANDEJA VIBRANTE MANUAL (maquinaria)
Precio: 4.52
Medidas las horas trabajadas

**MR00200** h PISÓN MECÁNICO MANUAL (maquinaria)
Precio: 3.01
Medidas las horas trabajadas

**MR00300** h RODILLO VIBRANTE MANUAL (maquinaria)
Precio: 3.86
Medidas las horas trabajadas

**MR00400** h RULO VIBRATORIO (maquinaria)
Precio: 23.28
Medidas las horas trabajadas

#### MS Sierras

**MS00100** h SIERRA MECÁNICA (maquinaria)
Precio: 1.64
Medidas las horas trabajadas

**MS00105** h SIERRA MECÁNICA DE CORTE, MANUAL (maquinaria)
Precio: 2.32
Medidas las horas trabajadas

**MS00110** h MAQUINA DESBARBADORA RADIAL-ORBITAL (maquinaria)
Precio: 1.2
Medida horas trabajables

#### MT Traíllas

**MT00100** h TRAÍLLA REMOLCADA/TRACTOR (maquinaria)
Precio: 21.02
Medidas las horas trabajadas

#### MV Vibradores

**MV00100** h VIBRADOR (maquinaria)
Precio: 1.51
Medidas las horas trabajadas

#### MW Varios

**MW00100** h MÁQUINA AUTOMÓVIL PARA MARCAR VIALES 3 BANDAS Y 3 CV (maquinaria)
Precio: 16.84
Medidas las horas trabajadas

**MW00200** h TALADRO ELÉCTRICO (maquinaria)
Precio: 4.19
Medidas las horas trabajables

**MW00300** h PLATAFORMA ELEVADORA TELESCOPICA (maquinaria)
Precio: 7.5
Medidas las horas trabajadas

**MW00400** h MOTOCULTOR 60/80 cm. (maquinaria)
Precio: 2.42
Medidas las horas trabajadas

### N ANÁLISIS PRUEBAS Y ENSAYOS

#### NA Alteraciones químicas

#### NC Catas y sondeos

| Código | Ud | Descripción | Precio |
|---|---|---|---|
| NC00100 | u | IMPLANTACIÓN DE SONDA MECÁNICA (material) | 815 |
| NC00200 | u | TRASLADO EQUIPO ENTRE PUNTOS DE SONDEO (material) | 138 |
| NC00300 | m | SONDEO ROT. MEC. SUELOS Y RELLENOS HASTA 25 m PROF. (material) | 75.4 |
| NC01100 | m | REVESTIMIENTO DE SONDEO (COLOCACIÓN Y RETIRADA) (material) | 18.6 |
| NC01200 | u | IMPLANTACIÓN DE PENETRÓMETRO (material) | 425.27 |
| NC01300 | u | TRASLADO EQUIPO ENTRE PUNTOS DE RECONOCIMIENTO (material) | 36.8 |
| NC01400 | u | PRUEBA PENETRACIÓN DINÁMICA HASTA 10 m PROF. (material) | 217.39 |
| NC01800 | u | CALICATA HASTA 2 m PROF. (material) | 160.32 |
| NC02100 | u | MUESTRA ALTERADA (TIPO III O IV) DE 25 kg (material) | 28.86 |
| NC02400 | u | TOMA INALT. (TIPO I O II) CON TOMAMUESTRAS SHELBY O PISTÓN (material) | 65 |
| NC02500 | u | TOMA DE 1 l DE MUESTRA DE AGUA (material) | 31.29 |

#### ND Características dimensionales

#### NF Deformaciones

#### NI Trabajos de identificación

| Código | Ud | Descripción | Precio |
|---|---|---|---|
| NI00100 | u | DETERMINACIÓN DEL PESO ESPECIFICO (material) | 24.63 |
| NI00200 | u | DETERMINACIÓN DE LA HUMEDAD NATURAL (material) | 10.31 |
| NI00300 | u | DETERMINACIÓN LÍMITES DE ATTERBERG (material) | 38.76 |
| NI00400 | u | ANÁLISIS GRANULOMÉTRICO POR TAMIZADO (material) | 42.84 |
| NI00700 | u | DETERMINACIÓN DE SULFATOS Y CARBONATOS (material) | 70.5 |
| NI00800 | u | DETERMINACIÓN DE MATERIA ORGÁNICA (material) | 30.45 |
| NI01000 | u | ENSAYO QUÍMICO DE AGUA (material) | 343.11 |

#### NM Características fisico-mecánicas

| Código | Ud | Descripción | Precio |
|---|---|---|---|
| NM00100 | u | ENSAYO PENETRACIÓN ESTÁNDAR (SPT) (material) | 37.05 |
| NM00400 | u | ENSAYO DE INUNDACIÓN BAJO CARGA (material) | 441.5 |
| NM00500 | u | ENSAYO EDOMÉTRICO (material) | 280.21 |
| NM00600 | u | ENSAYO CORTE DIRECTO CONSOLIDADO Y DRENADO (material) | 218 |
| NM00700 | u | ENSAYO DE COMPRESIÓN SIMPLE (material) | 33.09 |
| NM00800 | u | ENSAYO DE C.B.R. EN LABORATORIO (material) | 170.94 |
| NM00900 | u | ENSAYO DE PROCTOR NORMAL (material) | 70.3 |
| NM01000 | u | ENSAYO DE PROCTOR MODIFICADO (material) | 102.74 |
| NM01200 | u | DETERMINACIÓN HUMEDAD Y DENSIDAD IN SITU (MET. ISOTOPOS) (material) | 37.25 |

#### NP Pruebas de servicio

| Código | Ud | Descripción | Precio |
|---|---|---|---|
| NP00100 | u | IMPLANTACIÓN EQUIPO PLACA DE CARGA (CARGA NO INCLUIDA) (material) | 94.49 |

#### NQ Características químicas

#### NR Trabajos de reconocimiento

#### NW Varios

### P PINTURAS

#### PA Acrílicas y pétreas

**PA00100** kg EMULSIÓN ACRÍLICA INCOLORA (material)
Precio: 21.54
Medido el peso útil descargado

**PA00200** kg PASTA PÉTREA LISA (material)
Precio: 1.71
Medido el peso útil descargado

**PA00300** kg PASTA PÉTREA PARA RAYAR (material)
Precio: 1.54
Medido el peso útil descargado

**PA00400** kg PASTA PÉTREA RUGOSA (material)
Precio: 1.98
Medido el peso útil descargado

**PA00500** kg PINTURA ACRÍLICA (material)
Precio: 1.71
Medido el peso útil descargado

**PA00600** kg PINTURA ELASTÓMERA ACRÍLICA LISA (material)
Precio: 2.8
Medido el peso útil descargado

**PA00700** kg PINTURA ELASTÓMERA ACRÍLICA LISA INCOLORA (material)
Precio: 3.98
Medido el peso útil descargado

**PA00800** kg PINTURA ELASTÓMERA ACRIÍICA RUGOSA (material)
Precio: 2.25
Medido el peso útil descargado

**PA00900** kg RESINA ACRÍLICA (material)
Precio: 3.57
Medido el peso útil descargado

#### PB Barnices

**PB00100** kg BARNÍZ GRASO (material)
Precio: 5.45
Medido el peso útil descargado

**PB00200** kg BARNÍZ HIDROFUGO DE SILICONA (material)
Precio: 3.57
Medido el peso útil descargado

**PB00300** kg BARNÍZ SINTETICO (material)
Precio: 5.88
Medido el peso útil descargado

**PB00400** kg BARNÍZ TAPAPOROS (material)
Precio: 5.27
Medido el peso útil descargado

| Código | Ud | Descripción | Precio |
|---|---|---|---|
| PB00500 | m | BARNIZADO DE CERCO Y TAPAJUNTAS (material) | 2.34 |

**PB00600** kg BARNIZ POLIESTER (material)
Precio: 4.1
Medido el peso útil descargado

**PB00700** kg ACEITE DE LINAZA (material)
Precio: 4
Medido el peso útil descargado

**PB00800** kg BARNIZ SINTETICO (material)
Precio: 4.75
Medido el peso útil descargado

**PB00850** kg NEGRO DE HUMO-BETÚN JUDEA (material)
Precio: 4.7
Medido el peso útil descargado

**PB00900** kg ACEITE TEKA PARA MADERAS (material)
Precio: 4.72
Medido el peso útil descargado

**PB00950** kg BARNIZ HIDRÓGUGO ANTIOXIDANTE (material)
Precio: 3.3
Medido el peso útil descargado

#### PC Cales

**PC00100** kg CAL LECHADA (material)
Precio: 0.41
Medido el peso útil descargado

#### PE Esmaltes

**PE00100** kg ESMALTE GRASO (material)
Precio: 4.77
Medido el peso útil descargado

**PE00200** kg ESMALTE SINTÉTICO (material)
Precio: 6.16
Medido el peso útil descargado

**PE00300** kg ESMALTE SINTÉTICO CON PARTÍULAS METÁLICAS (material)
Precio: 5.65
Medido el peso útil descargado

**PE00400** kg ESMALTE SINTÉTICO RESISTENTE AL CALOR (material)
Precio: 6.32
Medido el peso útil descargado

**PE00500** kg ESMALTE AL MARTELÉ (material)
Precio: 6.1
Medido el peso útil descargado

#### PI Imprimaciones

**PI00100** kg IMPRIMACIÓN FOSFATANTE (material)
Precio: 2.65
Medido el peso útil descargado

**PI00200** kg IMPRIMACIÓN INTUMESCENTE (material)
Precio: 5.3
Medido el peso útil descargado

**PI00300** kg IMPRIMACIÓN ANTIOXIDANTE (material)
Precio: 4.29
Medido el peso útil descargado

**PI00400** kg WASH PRIMMER (material)
Precio: 4.62
Medido el peso útil descargado

| Código | Ud | Descripción | Precio |
|---|---|---|---|
| PI00500 | l | FONDO FIJADOR DE SILICATOS Y RESINA ACRÍLICA (material) | 6.06 |

#### PL Lacas

**PL00100** kg LACA NITROCELULÓSICA COLOR (material)
Precio: 9.53
Medido el peso útil descargado

| Código | Ud | Descripción | Precio |
|---|---|---|---|
| PL00200 | l | LACA NITROCELULÓSICA INCOLORA (material) | 5.24 |

#### PO Óleos

**PO00100** kg PINTURA ÓLEO (material)
Precio: 2.44
Medido el peso útil descargado

#### PP Plásticos

**PP00100** kg PINTURA PLÁSTICA (material)
Precio: 1.7
Medido el peso útil descargado

**PP00200** kg RESINA PLÁSTICA (material)
Precio: 1.84
Medido el peso útil descargado

#### PS Silicatos

**PS00100** kg PINTURA AL SILICATO (material)
Precio: 1.55
Medido el peso útil descargado

| Código | Ud | Descripción | Precio |
|---|---|---|---|
| PS00110 | l | PINTURA TRANSPIRABLE A BASE DE SILICATOS (material) | 4.04 |

#### PT Temples

**PT00100** kg TEMPLE (material)
Precio: 0.13
Medido el peso útil descargado

#### PW Varios

**PW00100** l DISOLVENTE (material)
Precio: 1.49
Medido el volumen útil descargado

**PW00150** l DETERGENTE NO AGRESIVO (material)
Precio: 0.75
Medido el volumen útil descargado

**PW00170** l SOLUCION FUNGICIDA (material)
Precio: 0.9
Medido el volumen útil descargado

**PW00200** kg MASILLA CAUCHO-SILICONA (material)
Precio: 18.2
Medido el peso útil descargado

**PW00300** kg SELLADORA (material)
Precio: 4.2
Medido el peso útil descargado

**PW00330** l DECAPANTE PINTURAS (material)
Precio: 6.25
Medido el volumen útil descargado

**PW00400** kg RESINA DE SILICONA INCOLORA, TRANSPARENTE (material)
Precio: 6.11
Medido el peso útil descargado

**PW00500** l CATALIZADOR TRANSPARENTE (material)
Precio: 6.66
Medido el volumen útil descargado

**PW00600** kg PINTURA RESINA EPOXIDICA DOS COMPONENTES (material)
Precio: 8.32
Medido el peso útil descargado

**PW00650** l ACIDOS ACÉTICO (material)
Precio: 0.6
Medido el volumen útil descargado

**PW00700** l ACIDO MURIÁTICO (material)
Precio: 0.7
Medido el volumen útil descargado

**PW00800** l SECATIVO DE COBALTO (material)
Precio: 7.5
Medido el volumen útil descargado

**PW00900** l COLA VEGETAL PARA PAPEL PINT (material)
Precio: 0.9
Medido el volumen útil descargado

**PW00950** l TAPAPOROS Y PASTA NIVELADORA PAREDES (material)
Precio: 1.1
Medido el volumen útil descargado

**PW01000** m2 PAPEL PINTADO T. MEDIO (material)
Precio: 2.2
Medido la superficie útil descargada

**PW01100** m2 PAPEL PINTADO T. VINILICO (material)
Precio: 3.85
Medido la superficie útil descargada

**PW01200** m2 PAPEL PINTADO T. TELA TERCIOPELO (material)
Precio: 9.1
Medido la superficie útil descargada

| Código | Ud | Descripción | Precio |
|---|---|---|---|
| PW02000 | m | BANDAS DE PAPEL O PLASTICO ADHESIVO (material) | 0.07 |

**PW02100** l FIJATIVO DE PINTURAS Y GELES (material)
Precio: 6.06
Medido el volumen útil descargado

**PW10070** kg COLORANTE ADECUADO CARTA (material)
Precio: 3.1
Medido el peso útil descargado

| Código | Ud | Descripción | Precio |
|---|---|---|---|
| PW00210 | kg | MASILLA DE POLIURETANO MONOCOMPONENTE BAJO MÓD. ELASTICIDAD (material; 12/07/2017) | 9.44 |

#### PX Especiales

**PX00100** kg PINTURA INSECTICIDA-FUNGICIDA ACEITE CON RESINAS, COLOR (material)
Precio: 4.12
Medido el peso útil descargado

**PX00200** kg PINTURA INSECTICIDA-FUNGICIDA ACEITE CON RESINAS, INCOL. (material)
Precio: 5.53
Medido el peso útil descargado

**PX00300** kg PINTURA INTUMESCENTE DE RESINAS Y CARGAS COLOR BLANCO (material)
Precio: 6.58
Medido el peso útil descargado

**PX00400** kg PINTURA RESINAS EPOXI DOS COMPONENTES CON DISOLVENTES (material)
Precio: 6.48
Medido el peso útil descargado

**PX00500** kg PINTURA RESINAS EPOXI SIN DISOLVENTES (material)
Precio: 10.12
Medido el peso útil descargado

**PX00600** kg PINTURA RESINAS POLIURETANO, DOS COMPONENTES (material)
Precio: 6.12
Medido el peso útil descargado

**PX00700** kg PINTURA CONSOLIDANTE INC. ESTER ACIDO SILICICO (material)
Precio: 4.65
Medido el peso útil descargado

**PX00800** kg POLÍMERO DE RESINA DOS COMP. LÁTEX AL AGUA (material)
Precio: 3.9
Medido el peso útil descargado

**PX00900** kg PINTURA AL CLOROCAUCHO (material)
Precio: 5.97
Medido el peso útil descargado

**PX00970** l PINTURA IGNÍFUGA (material)
Precio: 18
Medido el volumen útil descargado

### Q CUBIERTAS

#### QL Lucernarios y claraboyas

**QL00100** u CLARABOYA CIRC. SEMIESF. PRACT. MAN. DOBLE. LAM. DIAM. 1,50 m (material)
Precio: 462.77
Medida la cantidad útil descargada

**QL00200** u CLARABOYA CIRC. SEMIESF. FIJA DIAM. 1,50 m (material)
Precio: 297.16
Medida la cantidad útil descargada

**QL00300** u CLARABOYA CUADR. PARAB. PRACT. MAN. DOBLE LAM. 1x1 m (material)
Precio: 204.32
Medida la cantidad útil descargada

**QL00400** u CLARABOYA CUADR. PARAB. FIJA 1x1 m (material)
Precio: 120.4
Medida la cantidad útil descargada

**QL00500** u CLARABOYA PIRAMIDAL FIJA 1x1 m (material)
Precio: 150.8
Medida la cantidad útil descargada

**QL00600** u CLARABOYA PIRAMIDAL PRACT. MAN. DOBLE LAM. 1x1 m (material)
Precio: 307.05
Medida la cantidad útil descargada

**QL00700** m2 ESTRUCTURA LUCERN. FIJO PERF. ACERO GALV. MAX. 3x6 m (material)
Precio: 46.08
Medida la superficie útil descargada

**QL00800** m2 ESTRUCTURA LUCERN. FIJO PERF. ALUMINIO LACADO (material)
Precio: 68.06
Medida la superficie útil descargada

**QL00900** m2 ESTRUCTURA LUCERN. PRACT. PERF. ALUMINIO LACADO (material)
Precio: 81.61
Medida la superficie útil descargada

**QL01000** m2 ESTRUCTURA LUCERN. PRACT. PERF. ACERO GALVANIZADO (material)
Precio: 53.18
Medida la superficie útil descargada

**QL01100** u MANDO MANUAL PARA CLARABOYAS (material)
Precio: 88.6
Medida la cantidad útil descargada

#### QP Placas y paneles

**QP00100** m ALERO FIBROCEMENTO (material)
Precio: 15.64
Medida la longitud útil descargada

**QP00200** m CABALLETE ANGULAR FIBROCEMENTO (material)
Precio: 4.34
Medida la longitud útil descargada

**QP00300** m CABALLETE ARTICULADO FIBROCEMENTO (material)
Precio: 6.81
Medida la longitud útil descargada

**QP00400** m CABALLETE CAMBIO DE PENDIENTE FIBROCEMENTO (material)
Precio: 12.63
Medida la longitud útil descargada

**QP00500** m CABALLETE DIENTE DE SIERRA FIBROCEMENTO (material)
Precio: 7.25
Medida la longitud útil descargada

**QP00600** m CABALLETE FIJO FIBROCEMENTO (material)
Precio: 3.52
Medida la longitud útil descargada

**QP00700** u PIEZA SUJECIÓN PARA PLACAS DE FIBROCEMENTO (material)
Precio: 0.26
Medida la cantidad útil descargada

**QP00800** m TAPAJUNTA CHAPA LISA PARA PANEL SANDWICH ACAB. POLIÉSTER (material)
Precio: 3.99
Medida la longitud útil descargada

**QP00900** m2 CHAPA CONFORMADA DE ACERO GALVANIZADO 0,6 mm ESPESOR (material)
Precio: 5.84
Medida la superficie útil descargada

**QP01000** m2 CHAPA DE ALUMINIO ANODIZADO 0,9 mm ESP. (material)
Precio: 25.35
Medida la superficie útil descargada

**QP01100** m2 CHAPA DE ALUMINIO CONFORMADA 0,7 mm ESP. (material)
Precio: 19.06
Medida la superficie útil descargada

**QP01200** m2 CHAPA DE ALUMINIO LISA 0,60 mm ESPESOR (material)
Precio: 7.96
Medida la superficie útil descargada

**QP01300** m2 CHAPA DE ALUMINIO LISA 0,80 mm ESPESOR (material)
Precio: 8.72
Medida la superficie útil descargada

**QP01400** m2 CHAPA LISA DE ACERO GALV. POLIÉSTER EXT. 0,7 mm ESPESOR (material)
Precio: 14.7
Medida la superficie útil descargada

**QP01500** m2 CHAPA LISA DE ACERO GALVANIZADO 0,6 mm ESPESOR (material)
Precio: 4.45
Medida la superficie útil descargada

**QP01600** m2 CHAPA LISA DE ACERO GALVANIZADO 0,8 mm ESPESOR (material)
Precio: 6.5
Medida la superficie útil descargada

**QP01700** m2 CHAPA LISA DE ACERO GALVANIZADO 1 mm ESPESOR (material)
Precio: 7.44
Medida la superficie útil descargada

**QP01800** m LIMA DE ENCUENTRO FIBROCEMENTO (material)
Precio: 5.37
Medida la longitud útil descargada

**QP01900** m LIMATESA FIBROCEMENTO (material)
Precio: 5.43
Medida la longitud útil descargada

**QP02000** m2 PANEL SANDWICH 30 mm ACABADO INT. Y EXT. EN POLIÉSTER (material)
Precio: 22.7
Medida la superficie útil descargada

**QP02100** m2 PANEL SANDWICH 30 mm EXT. POL. VINIO INT. LACADO (material)
Precio: 26.73
Medida la superficie útil descargada

**QP02200** m2 PANEL SANDWICH 40 mm ACABADO INT. Y EXT. EN POLIÉSTER (material)
Precio: 24.57
Medida la superficie útil descargada

**QP02300** m2 PANEL SANDWICH 50 mm ACABADO INT. Y EXT. EN POLIÉSTER (material)
Precio: 27.29
Medida la superficie útil descargada

**QP02400** u PIEZA PREFABRICADA HORMIGON ARMADO L, 50x45x5 cm (material)
Precio: 3.36
Medida la cantidad útil descargada

**QP02500** m2 PLACA ONDULADA GRANONDA FIBROCEMENTO (material)
Precio: 7.68
Medida la superficie útil descargada

**QP02600** m2 PLACA ONDULADA GRANONDA FIBROCEMENTO COLOR (material)
Precio: 9.5
Medida la superficie útil descargada

**QP02700** m2 PLACA ONDULADA DE POLIÉSTER REFORZADO (material)
Precio: 13.12
Medida la superficie útil descargada

**QP02800** m2 PLACA ONDULADA DE POLIÉSTER REFORZADO COLOR (material)
Precio: 13.12
Medida la superficie útil descargada

**QP02900** m2 PLANCHA DE CINC 0,82 mm ESP. (material)
Precio: 44.04
Medida la superficie útil descargada

**QP03000** m2 PLANCHA DE CINC 0,60 mm ESP. (material)
Precio: 24.89
Medida la superficie útil descargada

**QP03010** m2 PLANCHA DE ACERO INOXIDABLE 0,50 mm ESP. (material)
Precio: 10.14
Medida la superficie útil descargada

**QP03020** m2 PLANCHA DE ACERO INOXIDABLE 0,60 mm ESP. (material)
Precio: 11.5
Medida la superficie útil descargada

**QP03030** m2 PLANCHA DE ACERO INOXIDABLE 0,70 mm ESP. (material)
Precio: 12.92
Medida la superficie útil descargada

**QP03040** m2 PLANCHA DE ACERO INOXIDABLE 0,80 mm ESP. (material)
Precio: 14.38
Medida la superficie útil descargada

**QP03050** m2 PLANCHA DE ACERO INOXIDABLE 1,00 mm ESP. (material)
Precio: 17.54
Medida la superficie útil descargada

**QP03060** m2 PLANCHA DE ACERO INOXIDABLE 1,50 mm ESP. (material)
Precio: 30.36
Medida la superficie útil descargada

**QP03070** kg PLANCHA DE ACERO INOXIDABLE 0,80 mm ESP. (material)
Precio: 2.25
Medido el peso útil descargado

**QP03100** m REMATE LATERAL FIBROCEMENTO (material)
Precio: 6.77
Medida la longitud útil descargada

**QP80100** u PLACA PREFABR. DE HORMIGÓN CÓN RESALTO (material)
Precio: 1.63
Medida la cantidad útil descargada

#### QT Tejas

**QT00100** u CUMBRERA DE TEJA CERÁMICA PLANA (material)
Precio: 1.58
Medida la cantidad útil descargada

**QT00200** u CUMBRERA DE TEJA DE HORMIGÓN (material)
Precio: 1.54
Medida la cantidad útil descargada

**QT00300** u LIMATESA DE TEJA DE HORMIGÓN (material)
Precio: 1.54
Medida la cantidad útil descargada

**QT00400** u REMATE LATERAL DE TEJA CERÁMICA PLANA (material)
Precio: 1.58
Medida la cantidad útil descargada

**QT00500** u REMATE LATERAL DE TEJA DE HORMIGÓN (material)
Precio: 1.32
Medida la cantidad útil descargada

**QT00600** u TEJA DE ALERO CERÁMICA PLANA (material)
Precio: 0.51
Medida la cantidad útil descargada

**QT00700** u TEJA CERÁMICA CURVA (material)
Precio: 0.32
Medida la cantidad útil descargada

**QT00800** u TEJA CERÁMICA PLANA (material)
Precio: 0.5
Medida la cantidad útil descargada

**QT00900** u TEJA HORMIGÓN COLOREADO (material)
Precio: 0.84
Medida la cantidad útil descargada

**QT01000** u TEJA DE ALERO DE HORMIGÓN (material)
Precio: 2.17
Medida la cantidad útil descargada

**QT01100** u TEJA DE VENTILACION DE HORMIGÓN (material)
Precio: 3.05
Medida la cantidad útil descargada

**QT01200** u TEJA ÁRABE VIEJA (material)
Precio: -0.52
Medida la cantidad útil descargada

#### QW Varios

| Código | Ud | Descripción | Precio |
|---|---|---|---|
| QW00100 | m3 | HORMIGÓN CELULAR (material) | 37.87 |

**QW00200** m JUNTA DE ESTANQUIDAD (material)
Precio: 0.46
Medida la longitud útil descargada

**QW00300** kg MASTIC ASFALTICO (material)
Precio: 0.97
Medido el peso útil descargado

**QW00400** m2 PANEL DE CARTON-YESO DE 15 mm ESPESOR (material)
Precio: 2.61
Medida la superficie útil descargada

**QW00500** kg PERFIL GALVANIZADO TIPO Z, U OMEGA (material)
Precio: 1
Medido el peso útil descargado

**QW00600** kg PLOMO EN PLANCHAS (material)
Precio: 1.79
Medido el peso útil descargado

| Código | Ud | Descripción | Precio |
|---|---|---|---|
| QW00700 | m3 | POLIESTIRENO EXTRUSIONADO EN PLANCHAS DE 25 kg/m3 DENSIDAD (material) | 182.25 |

**QW00800** m2 TEJIDO ANTIPUNZONAMIENTO 100 gr/m2 (material)
Precio: 0.9
Medida la superficie útil descargada

**QW00900** m2 TEJIDO ANTIRRAICES (material)
Precio: 1.12
Medida la superficie útil descargada

**QW01000** m2 TEJIDO SEPARADOR 70 gr/m2 (material)
Precio: 0.73
Medida la superficie útil descargada

**QW01100** m CANALÓN DE PVC DIÁM. 150 mm (material)
Precio: 3.48
Medida la longitud útil descargada

**QW01200** m CANALÓN FIBROCEMENTO DIÁM. 150 mm (material)
Precio: 2.66
Medida la longitud útil descargada

**QW01300** u CAZOLETA DE HIERRO FUNDIDO (material)
Precio: 2.82
Medida la cantidad útil descargada

**QW01400** u CAZOLETA PLOMO 20X20 cm (material)
Precio: 40.3
Medida la cantidad útil descargada

| Código | Ud | Descripción | Precio |
|---|---|---|---|
| QW02000 | m2 | CHAPA PLEGADA ALUMINIO DE 1,8 mm ESPESOR (material; 12/07/2017) | 20.9 |

#### QZ Pizarras

**QZ00100** m2 PIEZAS DE PIZARRA PARA TEJADO (material)
Precio: 12.56
Medida la superficie útil descargada

**QZ00200** u PIEZA SUJECIÓN PARA TEJADOS DE PIZARRA (material)
Precio: 0.12
Medida la cantidad útil descargada

### R REVESTIMIENTOS

#### RA Aplacados

**RA00100** u AZULEJO ARTESANO 15x15 cm (material)
Precio: 0.83
Medida la cantidad útil descargada

**RA00200** u AZULEJO BLANCO 15x15 cm (material)
Precio: 0.16
Medida la cantidad útil descargada

**RA00210** u AZULEJO BLANCO 20x20 cm (material)
Precio: 0.28
Medida la cantidad útil descargada

**RA00300** u AZULEJO COLOR LISO SUAVE 15x15 cm (material)
Precio: 0.17
Medida la cantidad útil descargada

**RA00310** u AZULEJO COLOR LISO SUAVE 20x20 cm (material)
Precio: 0.44
Medida la cantidad útil descargada

**RA00320** u AZULEJO COLOR LISO SUAVE 21X45 CM (material)
Precio: 0.76
MEDIDA LA CANTIDAD ÚTIL DESCARGADA

**RA00400** u AZULEJO SERIGRAFIADO 15x15 cm RELIEVE (material)
Precio: 0.29
Medida la cantidad útil descargada

**RA00500** u AZULEJO SERIGRAFIADO 15x15 cm, 2 TINTAS, LISO (material)
Precio: 0.18
Medida la cantidad útil descargada

**RA00600** u AZULEJO SERIGRAFIADO 15x15 cm, 3 TINTAS, LISO (material)
Precio: 0.19
Medida la cantidad útil descargada

**RA00700** m DINTEL GRANITO GRIS 12/15x2 cm (material)
Precio: 19.3
Medida la longitud útil descargada

**RA00800** m DINTEL GRANITO GRIS 25/30x2 cm (material)
Precio: 33.6
Medida la longitud útil descargada

**RA00900** m DINTEL GRANITO ROSA 12/15x2 cm (material)
Precio: 18.35
Medida la longitud útil descargada

**RA01000** m DINTEL GRANITO ROSA 25/30x2 cm (material)
Precio: 30.3
Medida la longitud útil descargada

**RA01100** m DINTEL MÁRMOL BLANCO MACAEL 12/15x2 cm (material)
Precio: 11.44
Medida la longitud útil descargada

**RA01200** m DINTEL MÁRMOL BLANCO MACAEL 25/30x2 cm (material)
Precio: 17.62
Medida la longitud útil descargada

**RA01300** m DINTEL MÁRMOL ROJO ALICANTE 12/15x2 cm (material)
Precio: 10.32
Medida la longitud útil descargada

**RA01400** m DINTEL MÁRMOL ROJO ALICANTE 25/30x2 cm (material)
Precio: 16.36
Medida la longitud útil descargada

**RA01500** m DINTEL MÁRMOL TRAVERTINO 12/15x2 cm (material)
Precio: 12.5
Medida la longitud útil descargada

**RA01600** m DINTEL MÁRMOL TRAVERTINO 25/30x2 cm (material)
Precio: 24.3
Medida la longitud útil descargada

**RA01700** m DINTEL PIEDRA ARTIFICIAL 12/15x2 cm (material)
Precio: 3.5
Medida la longitud útil descargada

**RA01800** m DINTEL PIEDRA ARTIFICIAL 25/30x2 cm (material)
Precio: 7.67
Medida la longitud útil descargada

**RA01900** m DINTEL PIEDRA CALIZA BLANCA 12/15x2 cm (material)
Precio: 6.48
Medida la longitud útil descargada

**RA02000** m DINTEL PIEDRA CALIZA BLANCA 25/30x2 cm (material)
Precio: 10.25
Medida la longitud útil descargada

**RA02100** m DINTEL PIEDRA CALIZA CREMA SEVILLA 12/15x2 cm (material)
Precio: 7.2
Medida la longitud útil descargada

**RA02200** m DINTEL PIEDRA CALIZA CREMA SEVILLA 25/30x2 cm (material)
Precio: 11.3
Medida la longitud útil descargada

**RA02300** m MOCHETA GRANITO GRIS 12/15x2 cm (material)
Precio: 17.22
Medida la longitud útil descargada

**RA02400** m MOCHETA GRANITO GRIS 25/30x2 cm (material)
Precio: 51.1
Medida la longitud útil descargada

**RA02500** m MOCHETA GRANITO ROSA 12/15x2 cm (material)
Precio: 16.6
Medida la longitud útil descargada

**RA02600** m MOCHETA GRANITO ROSA 25/30x2 cm (material)
Precio: 49.3
Medida la longitud útil descargada

**RA02700** m MOCHETA MÁRMOL BLANCO MACAEL 12/15x2 cm (material)
Precio: 10.57
Medida la longitud útil descargada

**RA02800** m MOCHETA MÁRMOL BLANCO MACAEL 25/30x2 cm (material)
Precio: 17.23
Medida la longitud útil descargada

**RA02900** m MOCHETA MÁRMOL ROJO ALICANTE 12/15x2 cm (material)
Precio: 10.06
Medida la longitud útil descargada

**RA03000** m MOCHETA MÁRMOL ROJO ALICANTE 25/30x2 cm (material)
Precio: 15.85
Medida la longitud útil descargada

**RA03100** m MOCHETA MÁRMOL TRAVERTINO 12/15x2 cm (material)
Precio: 12.12
Medida la longitud útil descargada

**RA03200** m MOCHETA MÁRMOL TRAVERTINO 25/30x2 cm (material)
Precio: 18.85
Medida la longitud útil descargada

**RA03300** m MOCHETA PIEDRA ARTIFICIAL 12/15x2 cm (material)
Precio: 4.59
Medida la longitud útil descargada

**RA03400** m MOCHETA PIEDRA ARTIFICIAL 25/30x2 cm (material)
Precio: 7.65
Medida la longitud útil descargada

**RA03500** m MOCHETA PIEDRA CALIZA BLANCA 12/15x2 cm (material)
Precio: 5.47
Medida la longitud útil descargada

**RA03600** m MOCHETA PIEDRA CALIZA BLANCA 25/30x2 cm (material)
Precio: 12.5
Medida la longitud útil descargada

**RA03700** m MOCHETA PIEDRA CALIZA CREMA SEVILLA 12/15x2 cm (material)
Precio: 6.21
Medida la longitud útil descargada

**RA03800** m MOCHETA PIEDRA CALIZA CREMA SEVILLA 25/30x2 cm (material)
Precio: 13.68
Medida la longitud útil descargada

**RA03900** m2 PLACA DE GRANITO GRIS DE 2 cm, TAMAÑO ESTÁNDAR (material)
Precio: 82.4
Medida la superficie útil descargada

**RA04000** m2 PLACA DE GRANITO GRIS DE 3 cm, TAMAÑO ESTÁNDAR (material)
Precio: 116.7
Medida la superficie útil descargada

**RA04010** m2 PLACA GRANITO NEGRO OCHAVO 2 cm, TAMAÑO ESTÁNDAR (material)
Precio: 67.29
Medida la superficie útil descargada

**RA04020** m2 PLACA GRANITO LABRADOR CLARO 2 cm, TAMAÑO ESTÁNDAR (material)
Precio: 140.7
Medida la superficie útil descargada

**RA04030** m2 PLACA GRANITO MARRÓN BÁLTICO 2 cm, TAMAÑO ESTÁNDAR (material)
Precio: 103.99
Medida la superficie útil descargada

**RA04100** m2 PLACA DE GRANITO ROSA DE 2 cm, TAMAÑO ESTÁNDAR (material)
Precio: 78.18
Medida la superficie útil descargada

**RA04200** m2 PLACA DE GRANITO ROSA DE 3 cm, TAMAÑO ESTÁNDAR (material)
Precio: 110.12
Medida la superficie útil descargada

**RA04210** m2 PLACA GRANITO VERDE UBATUBA 2 cm, TAMAÑO ESTÁNDAR (material)
Precio: 97.56
Medida la superficie útil descargada

**RA04220** m2 PLACA GRANITO LABRADOR OSCURO 2 cm, TAMAÑO ESTÁNDAR (material)
Precio: 146.81
Medida la superficie útil descargada

**RA04300** m2 PLACA DE MÁRMOL ROJO ALICANTE DE 2 cm, TAMAÑO ESTÁNDAR (material)
Precio: 39.62
Medida la superficie útil descargada

**RA04400** m2 PLACA DE MÁRMOL ROJO ALICANTE DE 3 cm, TAMAÑO ESTÁNDAR (material)
Precio: 56.2
Medida la superficie útil descargada

**RA04410** m2 PLACA MÁRMOL NEGRO MARQUINA 2cm, TAMAÑO ESTÁNDAR (material)
Precio: 42.82
Medida la superficie útil descargada

**RA04420** m2 PLACA MÁRMOL GRIS MACAEL 2 cm, TAMAÑO ESTÁNDAR (material)
Precio: 52
Medida la superficie útil descargada

**RA04500** m2 PLACA DE MÁRMOL BLANCO MACAEL DE 2 cm, TAMAÑO ESTÁNDAR (material)
Precio: 51.6
Medida la superficie útil descargada

**RA04600** m2 PLACA DE MÁRMOL BLANCO MACAEL DE 3 cm, TAMAÑO ESTÁNDAR (material)
Precio: 74.1
Medida la superficie útil descargada

**RA04610** m2 PLACA MÁRMOL SERPENTIA 2 cm, TAMAÑO ESTÁNDAR (material)
Precio: 42.82
Medida la superficie útil descargada

**RA04620** m2 PLACA MÁRMOL EMPERADOR OCURO 2 cm, TAMAÑO ESTÁNDAR (material)
Precio: 46.88
Medida la superficie útil descargada

**RA04700** m2 PLACA DE MÁRMOL TRAVERTINO DE 2 cm, TAMAÑO ESTÁNDAR (material)
Precio: 63.15
Medida la superficie útil descargada

**RA04800** m2 PLACA DE MÁRMOL TRAVERTINO DE 3 cm, TAMAÑO ESTÁNDAR (material)
Precio: 86.3
Medida la superficie útil descargada

**RA04810** m2 PLACA MÁRMOL TRAVERTINO ESPAÑOL 2 cm, TAMAÑO ESTÁNDAR (material)
Precio: 45.88
Medida la superficie útil descargada

**RA04820** m2 PLACA MÁRMOL BLANCO CARRARA 2 cm, TAMAÑO ESTÁNDAR (material)
Precio: 52
Medida la superficie útil descargada

**RA04900** m2 PLACA PIEDRA ARTIFICIAL 40x80x2 cm (material)
Precio: 16.02
Medida la superficie útil descargada

**RA04910** m2 PLACA PIEDRA ARTIFICIAL DE MORTERO DE CEM. GRIS 33x33 cm (material)
Precio: 41.99
Medida la superficie útil descargada

**RA04920** m2 PLACA PIEDRA ARTIFICIAL DE MORTERO DE CEM. GRIS ABUJAR. 33X33 cm (material)
Precio: 57.74
Medida la superficie útil descargada

**RA04930** m2 PLACA PIEDRA ARTIFICIAL DE MORTERO DE CEM. GRIS PULIDA 33X33 cm (material)
Precio: 52.49
Medida la superficie útil descargada

**RA04940** m2 PLACA PIEDRA ARTIFICIAL DE MORTERO DE CEM. BLANCO 33X33 cm (material)
Precio: 46.66
Medida la superficie útil descargada

**RA04950** m2 PLACA PIEDRA ARTIFICIAL DE MORT. DE CEM. BLANCO ABUJAR. 33x33 cm (material)
Precio: 64.15
Medida la superficie útil descargada

**RA05000** m2 PLACA PIEDRA CALIZA CREMA SEVILLA 2 cm, TAMAÑO ESTÁNDAR (material)
Precio: 21.5
Medida la superficie útil descargada

**RA05100** m2 PLACA PIEDRA CALIZA CREMA SEVILLA 3 cm, TAMAÑO ESTÁNDAR (material)
Precio: 33.6
Medida la superficie útil descargada

**RA05200** m2 PLACA PIEDRA CALIZA 2 cm, TAMAÑO ESTÁNDAR (material)
Precio: 27.1
Medida la superficie útil descargada

**RA05300** m2 PLACA PIEDRA CALIZA 3 cm, TAMAÑO ESTÁNDAR (material)
Precio: 36.3
Medida la superficie útil descargada

**RA05400** u PLAQUETA CERÁMICA 14x28 cm (material)
Precio: 0.18
Medida la cantidad útil descargada

**RA05500** u PLAQUETA CERÁMICA VIDRIADA 10x20 cm (material)
Precio: 0.19
Medida la cantidad útil descargada

**RA05510** u PLACA GRES PORCELÁNICO ESMALTADO 15x15 cm (material)
Precio: 1.2
Medida la cantidad útil descargada

**RA05520** u PLACA GRES PORCELÁNICO ESMALTADO 40x40 cm (material)
Precio: 7.16
Medida la cantidad útil descargada

**RA05530** u PLACA GRES PORCELÁNICO 25x25 cm (material)
Precio: 4.23
Medida la cantidad útil descargada

**RA05540** u PLACA GRES PORCELÁNICO 30x30 cm (material)
Precio: 5.14
Medida la cantidad útil descargada

**RA05550** u PLACA GRES PORCELÁNICO 40x40 cm (material)
Precio: 11.86
Medida la cantidad útil descargada

**RA05600** u PLAQUETA CERÁMICA VIDRIADA 15x30 cm (material)
Precio: 0.37
Medida la cantidad útil descargada

**RA05610** u PLACA GRES RÚSTICO DE 20x20 cm (material)
Precio: 1.6
Medida la cantidad útil descargada

**RA05620** u PLACA GRES RÚSTICO DE 31x31 cm (material)
Precio: 2.8
Medida la cantidad útil descargada

**RA05700** u PLAQUETA CERÁMICA VIDRIADA ARTESANA 7x15 cm (material)
Precio: 0.27
Medida la cantidad útil descargada

**RA05710** u PLACA GRES PORCELÁNICO ESMALTADO Y PULIDO 2x20 cm (material)
Precio: 3
Medida la cantidad útil descargada

**RA05720** u PLACA GRES PORCELÁNICO 2x20cm (material)
Precio: 2
Medida la cantidad útil descargada

**RA05730** u PLACA GRES RÚSTICO 7x20 cm (material)
Precio: 2.5
Medida la cantidad útil descargada

**RA80040** m2 PLACA PIEDRA ARENISCA 60x40x2 cm (material)
Precio: 40
Medida la superficie útil descargada

**RA84825** m2 PLACA MÁRMOL CREMA MARFIL 60x40x2 cm (material)
Precio: 39.8
Medida la superficie útil descargada

**RA86000** m2 PLACA FIBROCEMENTO MINIONDA GRIS 1900x1071 mm (material)
Precio: 7.75
Medida la superficie útil descargada

**RA86010** m2 PLACA FIBROCEMENTO MINIONDA COLOR 1900x1070 mm (material)
Precio: 12.12
Medida la superficie útil descargada

**RA86020** m2 PLACA FIBROCEMENTO PLANA 2800x1200x7 mm (material)
Precio: 14.82
Medida la superficie útil descargada

| Código | Ud | Descripción | Precio |
|---|---|---|---|
| RA86030 | m2 | PLACA HIDRÓFUGA DE CELULOSA DE CEMENTO DE 6 MM ESP. (material) | 39.44 |
| RA86040 | m2 | PLACA HIDRÓFUGA DE CELULOSA DE CEMENTO COLOREADA DE 6 MM ESP. (material) | 50.26 |

**RA86050** m2 PLACA RESINAS TERMOEND. 600x1000x8 cm C/ESTR. ALUM. (material)
Precio: 128.5
Medida la superficie útil descargada

**RA87000** u PLACA CERÁMICA 500x250 mm (material)
Precio: 2.5
Medida la cantidad útil descargada

#### RC Continuos

**RC00100** m2 MONOCAPA, ACABADO LISO, COLOR SUAVE (material)
Precio: 16.88
MEDIDA LA SUPERFICIE EJECUTADA

**RC00110** m2 MONOCAPA, ACABADO RUGOSO, COLOR SUAVE (material)
Precio: 20.71
MEDIDA LA SUPERFICIE EJECUTADA

**RC00120** m2 MONOCAPA, ACABADO ARIDO, COLOR SUAVE (material)
Precio: 23.76
MEDIDA LA SUPERFICIE EJECUTADA

**RC00130** m2 MONOCAPA, ACABADO LISO, COLOR FUERTE (material)
Precio: 18.82
MEDIDA LA SUPERFICIE EJECUTADA

**RC00140** m2 MONOCAPA, ACABADO RUGOSO, COLOR FUERTE (material)
Precio: 23.34
MEDIDA LA SUPERFICIE EJECUTADA

**RC00150** m2 MONOCAPA, ACABADO ARIDO, COLOR FUERTE (material)
Precio: 27.01
MEDIDA LA SUPERFICIE EJECUTADA

#### RL Ligeros

**RL00100** m2 CHAPA LISA ALUM. ANODIZADO COLOR 1,5 mm (material)
Precio: 25.7
Medida la superficie útil descargada

**RL00200** m2 CHAPA LISA ALUM. LACADO 1,5 mm (material)
Precio: 39.3
Medida la superficie útil descargada

**RL00300** m2 CHAPA PLEGADA ALUM. ANODIZADO COLOR 1,5 mm (material)
Precio: 56.5
Medida la superficie útil descargada

**RL00400** m2 CHAPA PLEGADA ALUM. LACADO 1,5 mm (material)
Precio: 63.42
Medida la superficie útil descargada

**RL00410** m2 CHAPA PLEGADA ACERO GALV. 1 mm (material)
Precio: 12.33
Medida la superficie útil descargada

**RL00420** m2 CHAPA PLEGADA ACERO GALV. LACADO 1 mm (material)
Precio: 20.1
Medida la superficie útil descargada

**RL00430** m2 CHAPA PLEGADA ALUM. LACADO 2 mm (material)
Precio: 33.7
Medida la superficie útil descargada

**RL00500** m2 PANEL CORCHO 5 mm (material)
Precio: 13.1
Medida la superficie útil descargada

**RL00510** m2 CORCHO EN ROLLO 3 mm (material)
Precio: 6.7
Medida la superficie útil descargada

**RL00600** m2 PLACA LISA GALVANIZADA PRELACADA 1 mm (material)
Precio: 8.15
Medida la superficie útil descargada

**RL00700** m2 PLACA PLEGADA GALVANIZADA PRELACADA 1 mm (material)
Precio: 11.66
Medida la superficie útil descargada

**RL00800** m2 PLACA RIGIDA ACERO INOXID., COMP. AISI 316, 1 mm (material)
Precio: 106.12
Medida la superficie útil descargada

**RL00900** m2 TABLERO AGLOMERADO PLASTIFICADO 25 mm (material)
Precio: 8.6
Medida la superficie útil descargada

**RL01000** m2 TABLERO AGLOMERADO PLASTIFICADO 20 mm (material)
Precio: 8.15
Medida la superficie útil descargada

**RL01100** m2 TABLERO AGLOMERADO REVESTIDO EMBERO 20 mm (material)
Precio: 7.22
Medida la superficie útil descargada

**RL01200** m2 TABLERO AGLOMERADO MACHIHEMBRADO REVESTIDO MELAMINA 20 mm (material)
Precio: 17.01
Medida la superficie útil descargada

**RL01300** m2 TABLERO AGLOMERADO MACHIHEMBRADO REVESTIDO PVC 20 mm (material)
Precio: 22.3
Medida la superficie útil descargada

**RL01400** m2 TABLERO USO 10 mm REVESTIDO MELAMINA (material)
Precio: 5.55
Medida la superficie útil descargada

**RL01500** m2 TABLERO USO 10 mm REVESTIDO PVC (material)
Precio: 21.2
Medida la superficie útil descargada

**RL01600** m2 TABLERO FIBRAS MADERAS Y RESINAS DM MACHIEMBRADO REVEST. SAPELLY (material)
Precio: 27.05
Medida la superficie útil descargada

**RL01700** m2 TABLERO FIBRAS MADERAS Y RESINAS DM MACHIEMBRADO REVEST. ROBLE B (material)
Precio: 32.58
Medida la superficie útil descargada

**RL01800** m2 TABLERO FIBRAS MADERAS Y RESINAS DM MACHIEMBRADO REVEST. PINO BA (material)
Precio: 29.9
Medida la superficie útil descargada

**RL01900** m2 TABLERO MACHIHEMBRADO PINO SORIA S/NUDOS 10 mm (material)
Precio: 12.2
Medida la superficie útil descargada

**RL02000** m2 TABLERO FIBRAS MADERA Y RESINAS DM 10 mm (material)
Precio: 4.08
Medida la superficie útil descargada

**RL02100** m2 TABLERO FIBRAS MADERA Y RESINAS, HIDRÓFUGO DM 10 mm (material)
Precio: 5.13
Medida la superficie útil descargada

**RL02200** m2 TABLERO FIBRAS MADERA Y RESINAS, IGNÍFUGO DM 10 mm (material)
Precio: 11.05
Medida la superficie útil descargada

**RL02300** m2 TABLERO AGLOMERADO AD MELAMINA A 2 CARAS DE 13 mm (material)
Precio: 8.06
Medida la superficie útil descargada

**RL02400** m2 TABLERO CONTRACHAPADO 16 mm PARA EXTERIORES (material)
Precio: 65.74
Medida la superficie útil descargada

**RL02500** m2 TABLERO CONTRACHAPADO 16 mm CHAPADO MADERA FINA UNA CARA (material)
Precio: 85.47
Medida la superficie útil descargada

**RL02600** m2 LAMAS DE DM DE 1 cm, BLANCO LISO, MACHIHEMBRADA (material)
Precio: 10.16
Medida la superficie útil descargada

**RL02700** m2 LAMAS DE DM DE 1 cm CHAPADO DE MADERA PARA BARNIZAR, MACHIHEMBR. (material)
Precio: 18.03
Medida la superficie útil descargada

**RL02800** m2 REVESTIMIENTO VINÍLICO (material)
Precio: 9.09
Medida la superficie útil descargada

**RL02900** m2 MOQUETA FIBRA SINTÉTICA BUCLE (material)
Precio: 8
Medida la superficie útil descargada

**RL02910** m2 MOQUETA FIBRA PELO CORTADO (material)
Precio: 7.5
Medida la superficie útil descargada

**RL04000** m2 LÁMINA FORMICA CALIDAD PF (material)
Precio: 14.03
Medida la superficie útil descargada

**RL05000** m2 LÁMINA VINÍLICA REFORZADA CON FIBRA DE VIDRIO (material)
Precio: 15.51
Medida la superficie útil descargada

**RL06000** m2 PLACA DE RESINAS SINTÉTICAS TERMOENDURECIBLES 8 mm (material)
Precio: 57.99
Medida la superficie útil descargada

**RL07000** m2 TABLERO FENÓLICO INT. 8 mm (material)
Precio: 101.16
Medida la superficie útil descargada

**RL07100** m2 TABLERO FENÓLICO EXT. 8 mm (material)
Precio: 111.45
Medida la superficie útil descargada

**RL80000** m LAMA ALUMINIO 200 mm BLANCA (material)
Precio: 3.5
Medida la longitud útil descargada

**RL80030** m REMATE CHAPA ALUMINIO ANCHO 50 cm Y ESP. 0,6 mm (material)
Precio: 6.95
Medida la longitud útil descargada

#### RP Peldaños

**RP00100** u HUELLA GRES 12,5 cm (material)
Precio: 0.57
Medida la cantidad útil descargada

**RP00200** m HUELLA MADERA DE ROBLE 30 mm (material)
Precio: 21.45
Medida la longitud útil descargada

**RP00300** m HUELLA MADERA DE EMBERO 30 mm (material)
Precio: 26.12
Medida la longitud útil descargada

**RP00400** m HUELLA MADERA DE HAYA 30 mm (material)
Precio: 30.15
Medida la longitud útil descargada

**RP00500** m HUELLA GRANITO PULIDO 30 mm (material)
Precio: 41.12
Medida la longitud útil descargada

**RP00510** m HUELLA GRANITO ABUJARDADO 30 MM (material)
Precio: 49.87
MEDIDA LA LONGITUD ÚTIL DESCARGADA

**RP00600** m HUELLA MÁRMOL BLANCO MACAEL 30 mm (material)
Precio: 25.8
Medida la longitud útil descargada

**RP00610** m HUELLA MÁRMOL BLANCO MACAEL ABUJARDADO 30 MM (material)
Precio: 33.71
MEDIDA LA LONGITUD ÚTIL DESCARGADA

**RP00700** m HUELLA MÁRMOL ROJO ALICANTE 30 mm (material)
Precio: 24.1
Medida la longitud útil descargada

**RP00800** m HUELLA PIEDRA ARTIFICIAL 50 mm (material)
Precio: 13.39
Medida la longitud útil descargada

**RP00900** m HUELLA PIEDRA CALIZA CREMA SEVILLA 30 mm (material)
Precio: 21.1
Medida la longitud útil descargada

**RP00910** m HUELLA PIEDRA CALIZA CREMA SEVILLA ABUJARDADA 30 MM (material)
Precio: 28.06
MEDIDA LA LONGITUD ÚTIL DESCARGADA

**RP01000** m MAMPERLAN HAYA 50x70 mm (material)
Precio: 24.3
Medida la longitud útil descargada

**RP01005** m HUELLA GRANITO ROSA PORRIÑO 30 mm (material)
Precio: 18.32
Medida la longitud útil descargada

**RP01006** m HUELLA GRANITO GRIS QUINTANA 30 mm (material)
Precio: 21.37
Medida la longitud útil descargada

**RP01007** m HUELLA GRANITO NEGRO SUDAFRICA 30 mm (material)
Precio: 76.68
Medida la longitud útil descargada

**RP01010** m HUELLA PIZARRA GRIS 30 mm (material)
Precio: 11.16
Medida la longitud útil descargada

**RP01020** m HUELLA ARENISCA AMARILLO FÓSIL 30 mm (material)
Precio: 8.77
Medida la longitud útil descargada

**RP01100** m MAMPERLAN PINO FLANDES 50x70 mm (material)
Precio: 21.5
Medida la longitud útil descargada

**RP01200** m MAMPERLAN ROBLE 50x70 mm (material)
Precio: 25.25
Medida la longitud útil descargada

**RP01300** m PELDAÑO DE CHINO LAVADO PREFABRICADO (material)
Precio: 9.4
Medida la longitud útil descargada

**RP01400** m PELDAÑO DE GOMA (material)
Precio: 13.5
Medida la longitud útil descargada

**RP01500** m PELDAÑO DE HORMIGÓN (material)
Precio: 9.29
Medida la longitud útil descargada

**RP01600** m PELDAÑO DE LINOLEO (material)
Precio: 12.48
Medida la longitud útil descargada

**RP01700** m PELDAÑO DE MOQUETA (material)
Precio: 9.62
Medida la longitud útil descargada

**RP01710** m PELDAÑO DE CAUCHO (material)
Precio: 12.89
Medida la longitud útil descargada

**RP01715** m PELDAÑO DE VINILO (material)
Precio: 10.65
Medida la longitud útil descargada

**RP01720** m PELDAÑO DE MOQUETA LANA ANTISUCIEDAD (material)
Precio: 46.63
Medida la longitud útil descargada

**RP01725** m PELDAÑO DE MOQUETA POLIAMIDA (material)
Precio: 17.16
Medida la longitud útil descargada

**RP01730** m PELDAÑO DE CORCHO BARNIZADO (material)
Precio: 7.77
Medida la longitud útil descargada

**RP01800** m PELDAÑO DE PVC (material)
Precio: 10.46
Medida la longitud útil descargada

**RP01900** m PELDAÑO DE PIEDRA ARTIFICIAL PREFAB. 3 cm EN UNA PIEZA (material)
Precio: 13.34
Medida la longitud útil descargada

**RP02000** m TABICA MADERA DE ROBLE 18 mm (material)
Precio: 10.42
Medida la longitud útil descargada

**RP02100** m TABICA MADERA DE EMBERO 18 mm (material)
Precio: 12.7
Medida la longitud útil descargada

**RP02200** m TABICA MADERA DE HAYA 18 mm (material)
Precio: 17.06
Medida la longitud útil descargada

**RP02300** m TABICA GRANITO PULIDO 20 mm (material)
Precio: 19.6
Medida la longitud útil descargada

**RP02400** m TABICA MÁRMOL BLANCO MACAEL 20 mm (material)
Precio: 9.36
Medida la longitud útil descargada

**RP02500** m TABICA MÁRMOL ROJO ALICANTE 20 mm (material)
Precio: 9.89
Medida la longitud útil descargada

**RP02600** m TABICA PIEDRA ARTIFICIAL 3 cm (material)
Precio: 3.96
Medida la longitud útil descargada

**RP02700** m TABICA PIEDRA CALIZA CREMA SEVILLA 20 mm (material)
Precio: 7.15
Medida la longitud útil descargada

**RP02800** u ZANQUIN MADERA DE EMBERO 60x15 mm (material)
Precio: 2.42
Medida la cantidad útil descargada

**RP02900** u ZANQUIN MADERA DE HAYA 60x15 mm (material)
Precio: 2.82
Medida la cantidad útil descargada

**RP02910** m TABICA GRANITO ROSA PORRIÑO 20 mm (material)
Precio: 8.14
Medida la longitud útil descargada

**RP02915** m TABICA GRANITO GRIS QUINTANA 20 mm (material)
Precio: 9.5
Medida la longitud útil descargada

**RP02916** m TABICA GRANITO NEGRO SUDAFRICA 20 mm (material)
Precio: 34
Medida la longitud útil descargada

**RP02950** m TABICA PIZARRA GRIS 20 mm (material)
Precio: 4.96
Medida la longitud útil descargada

**RP02960** m TABICA ARENISCA AMARILLO FÓSIL 20 mm (material)
Precio: 3.9
Medida la longitud útil descargada

**RP03000** u ZANQUIN MADERA DE ROBLE 60x15 mm (material)
Precio: 3.07
Medida la cantidad útil descargada

**RP03100** u ZANQUIN MÁRMOL BLANCO MACAEL 100x20 mm (material)
Precio: 3.3
Medida la cantidad útil descargada

**RP03200** u ZANQUIN MÁRMOL ROJO ALICANTE 100x20 mm (material)
Precio: 3.1
Medida la cantidad útil descargada

**RP03210** u ZANQUIN MÁRMOL TRAVERTINO 100x20 mm (material)
Precio: 2.27
Medida la cantidad útil descargada

**RP03215** u ZANQUIN PIEDRA CALIZA COLMENAR 100x20 mm (material)
Precio: 1.36
Medida la cantidad útil descargada

**RP03220** u ZANQUIN PIZARRA GRIS 100x20 mm (material)
Precio: 1.54
Medida la cantidad útil descargada

**RP03225** u ZANQUIN ARENISCA AMARILLO FÓSIL 100x20 mm (material)
Precio: 1.21
Medida la cantidad útil descargada

**RP03230** u ZANQUIN GRANITO ROSA PORRIÑO 100x20 mm (material)
Precio: 2.52
Medida la cantidad útil descargada

**RP03235** u ZANQUIN GRANITO GRIS QUINTANA 100x20 mm (material)
Precio: 2.95
Medida la cantidad útil descargada

**RP03240** u ZANQUIN GRANITO NEGRO SUDÁFRICA 100x20 mm (material)
Precio: 10.54
Medida la cantidad útil descargada

**RP03300** u ZANQUIN PIEDRA ARTIFICIAL 100x30 mm (material)
Precio: 2.43
Medida la cantidad útil descargada

**RP03400** u ZANQUIN PIEDRA CALIZA CREMA SEVILLA 100x20 mm (material)
Precio: 2.22
Medida la cantidad útil descargada

#### RS Suelos

**RS00050** m CINTA ANTIDESLIZANTE 40 mm, BASE ALUMINIO (material)
Precio: 0.4
Medida la longitud útil descargada

**RS00100** kg SLURRY ACRILICO (material)
Precio: 1.58
Medido el peso útil descargado

**RS00200** kg SLURRY ASFALTICO (material)
Precio: 31.1
Medido el peso útil descargado

**RS00400** u BALDOSA HIDRAÚLICA ANTIDESLIZANTE (material)
Precio: 0.27
Medida la cantidad útil descargada

**RS00500** u BALDOSA CERÁMICA 10x20 cm (material)
Precio: 0.11
Medida la cantidad útil descargada

**RS00600** u BALDOSA CERÁMICA 14x28 cm (material)
Precio: 0.19
Medida la cantidad útil descargada

**RS00700** u BALDOSA CERÁMICA 20x20 cm (material)
Precio: 0.2
Medida la cantidad útil descargada

**RS00750** u BALDOSA CEMENTO PODO TÁCTIL 20x20 cm (material)
Precio: 0.22
Medida la cantidad útil descargada

**RS00800** u BALDOSA CERÁMICA 40x40 cm (material)
Precio: 1.26
Medida la cantidad útil descargada

**RS00900** u BALDOSA CERÁMICA ROJA 10x20 cm (material)
Precio: 0.11
Medida la cantidad útil descargada

**RS01000** u BALDOSA CERÁMICA ROJA 14x28 cm (material)
Precio: 0.19
Medida la cantidad útil descargada

**RS01100** u BALDOSA CERÁMICA ROJA 20x20 cm (material)
Precio: 0.2
Medida la cantidad útil descargada

**RS01150** u BALDOSA CERÁMICA RÚSTICA 30x30 cm (material)
Precio: 2.3
Medida la cantidad útil descargada

**RS01151** u HUELLA CERÁMICA RÚSTICA 30x30 cm (material)
Precio: 2.9
Medida la cantidad útil descargada

**RS01200** u BALDOSA CHAPA ACERO 20x20 cm (material)
Precio: 11.78
Medida la cantidad útil descargada

**RS01300** m2 BALDOSA CHINO LAVADO 40x40 cm (material)
Precio: 6.11
Medida la superficie útil descargada

**RS01400** m2 BALDOSA AMIANTO VINILO 40x40 cm (material)
Precio: 7.41
Medida la superficie útil descargada

**RS01420** m2 BALDOSA CAUCHO 50x50 cm (material)
Precio: 25.78
Medida la superficie útil descargada

**RS01500** m2 BALDOSA CORCHO 30x30 cm Y 3,2 mm ESP. (material)
Precio: 21.9
Medida la superficie útil descargada

**RS01550** m2 BALDOSA CORCHO BARNIZADA 30x60 cm (material)
Precio: 15.53
Medida la superficie útil descargada

**RS01600** m2 BALDOSA P. CALIZA CREMA SEVILLA 40x40 cm (material)
Precio: 22.85
Medida la superficie útil descargada

**RS01650** m2 BALDOSA P. CALIZA CREMA SEVILLA 50x50 cm (material)
Precio: 23.2
Medida la superficie útil descargada

**RS01660** m2 BALDOSA P. CALIZA COLMENAR 30x30x2 cm (material)
Precio: 20.19
Medida la superficie útil descargada

**RS01670** m2 BALDOSA PIEDRA CALIZA COLMENAR 60x40x3 cm (material)
Precio: 28.13
Medida la superficie útil descargada

**RS01680** m2 BALDOSA ARENISCA AMARILLO FÓSIL 30x30x30x2 cm (material)
Precio: 19.5
Medida la superficie útil descargada

**RS01690** m2 BALDOSA ARENISCA AMARILLO FÓSIL 60x30x2 cm (material)
Precio: 23.46
Medida la superficie útil descargada

**RS01700** m2 BALDOSA GRANITO GRIS MARTILLINA 100x100x2 cm (material)
Precio: 98.4
Medida la superficie útil descargada

**RS01800** m2 BALDOSA GRANITO GRIS MARTILLINA 50x50x2 cm (material)
Precio: 72.5
Medida la superficie útil descargada

**RS01900** m2 BALDOSA GRANITO GRIS PULIDO 100x100x2 cm (material)
Precio: 92.6
Medida la superficie útil descargada

**RS02000** m2 BALDOSA GRANITO GRIS PULIDO 50x50x2 cm (material)
Precio: 73.12
Medida la superficie útil descargada

**RS02010** m2 BALDOSA GRANITO ROSA PORRIÑO PULIDO 60x40x2 cm (material)
Precio: 40.7
Medida la superficie útil descargada

**RS02020** m2 BALDOSA GRANITO GRIS QUINTANA PULIDO 60x40x2 cm (material)
Precio: 47.5
Medida la superficie útil descargada

**RS02030** m2 BALDOSA GRANITO NEGRO SUDÁFRICA PULIDO 60x40x2 cm (material)
Precio: 170.39
Medida la superficie útil descargada

**RS02050** m2 BALDOSA VINILO 60x60 cm (material)
Precio: 22.34
Medida la superficie útil descargada

**RS02080** u BALDOSA FERROGRES ESMALTADO 25x25 cm (material)
Precio: 1.25
Medida la cantidad útil descargada

**RS02081** u HUELLA FERROGRES ESMALTADO 25x25 cm (material)
Precio: 1.57
Medida la cantidad útil descargada

**RS02090** u BALDOSA FERROGRES ESMALTADO 33x33 cm (material)
Precio: 2.56
Medida la cantidad útil descargada

**RS02091** u HUELLA FERROGRES ESMALTADO 33x25 cm (material)
Precio: 3.2
Medida la cantidad útil descargada

**RS02100** u BALDOSA GRES RUSTICO 25x25 cm (material)
Precio: 0.93
Medida la cantidad útil descargada

**RS02200** u BALDOSA GRES RUSTICO 15x15 cm (material)
Precio: 0.35
Medida la cantidad útil descargada

**RS02300** u BALDOSA GRES 10x20 cm (material)
Precio: 0.23
Medida la cantidad útil descargada

**RS02400** u BALDOSA GRES 20x20 cm (material)
Precio: 0.33
Medida la cantidad útil descargada

**RS02500** u BALDOSA GRES 20x30 cm (material)
Precio: 0.48
Medida la cantidad útil descargada

**RS02502** u BALDOSA GRES COMPACTO 40x4O cm (material)
Precio: 5.55
Medida la cantidad útil descargada

**RS02504** u BALDOSA GRES COMPACTO 20x40 cm (material)
Precio: 2.86
Medida la cantidad útil descargada

**RS02508** u BALDOSA GRES ESMALTADO 25x25 cm (material)
Precio: 1.19
Medida la cantidad útil descargada

**RS02509** u BALDOSA GRES ESMALTADO 30x30 cm (material)
Precio: 2.26
Medida la cantidad útil descargada

**RS02510** u HUELLA GRES ESMALTADO 25x25 cm (material)
Precio: 1.8
Medida la cantidad útil descargada

**RS02511** u HUELLA GRES ESMALTADO 30x25 cm (material)
Precio: 2.7
Medida la cantidad útil descargada

**RS02512** u BALDOSA GRES VIDRIADO 40x40 cm (material)
Precio: 2.93
Medida la cantidad útil descargada

**RS02514** u BALDOSA GRES VIDRIADO 20x40 cm (material)
Precio: 1.36
Medida la cantidad útil descargada

**RS02560** u BALDOSA GRES PORCELÁNICO 30x30 cm (material)
Precio: 2.64
Medida la cantidad útil descargada

**RS02561** u HUELLA GRES PORCELÁNICO 30x25 cm (material)
Precio: 3.96
Medida la cantidad útil descargada

**RS02570** u BALDOSA GRES PORCELÁNICO ESMALTADO 30x30 cm (material)
Precio: 2.35
Medida la cantidad útil descargada

**RS02575** u BALDOSA GRES PORCELÁNICO ESMALTADO 46x46 cm (material)
Precio: 4.66
Medida la cantidad útil descargada

**RS02600** u BALDOSA HIDRAULICA 20x20 cm (material)
Precio: 0.19
Medida la cantidad útil descargada

**RS02700** u BALDOSA HIDRAULICA 40x40 cm (material)
Precio: 1.14
Medida la cantidad útil descargada

**RS02750** m2 BALDOSA MÁRMOL BLANCO MACAEL 30X30 cm (material)
Precio: 21.5
Medida la superficie útil descargada

**RS02800** m2 BALDOSA MÁRMOL BLANCO MACAEL 40x40 cm (material)
Precio: 24.62
Medida la superficie útil descargada

**RS02900** m2 BALDOSA MÁRMOL BLANCO MACAEL 50x50 cm (material)
Precio: 30.05
Medida la superficie útil descargada

**RS02910** m2 BALDOSA MÁRMOL BLANCO MACAEL 60X60 cm (material)
Precio: 54
Medida la superficie útil descargada

**RS03000** m2 BALDOSA MÁRMOL ROJO ALICANTE 40x40 cm (material)
Precio: 28.25
Medida la superficie útil descargada

**RS03100** m2 BALDOSA MÁRMOL ROJO ALICANTE 50x50 cm (material)
Precio: 31.4
Medida la superficie útil descargada

**RS03150** m2 BALDOSA MÁRMOL TRAVERTINO 38,5X38,5X0,9 cm (material)
Precio: 33.54
Medida la superficie útil descargada

**RS03160** m2 BALDOSA MÁRMOL TRAVERTINO 60X30X2 cm (material)
Precio: 36.55
Medida la superficie útil descargada

**RS03170** m2 BALDOSA PIZARRA GRIS 30x30x1 cm (material)
Precio: 20.13
Medida la superficie útil descargada

**RS03180** m2 BALDOSA PIZARRA GRIS 60x30x2 cm (material)
Precio: 24.79
Medida la superficie útil descargada

**RS03200** m2 BALDOSA TERRAZO 33x33 cm GRANO FINO (material)
Precio: 6.75
Medida la superficie útil descargada

**RS03300** m2 BALDOSA TERRAZO 33x33 cm GRANO MEDIO (material)
Precio: 6.7
Medida la superficie útil descargada

**RS03400** m2 BALDOSA TERRAZO 40x40 cm GRANO MEDIO (material)
Precio: 7.54
Medida la superficie útil descargada

**RS03500** m2 BALDOSA TERRAZO CON RESINA 40x40 cm (material)
Precio: 9.88
Medida la superficie útil descargada

**RS03600** m2 BALDOSA TERRAZO 40x40 cm MICROGRANO (material)
Precio: 9.24
Medida la superficie útil descargada

**RS03650** m2 BALDOSA TERRAZO 40x40 cm GRANO GRUESO (material)
Precio: 9.24
Medida la superficie útil descargada

| Código | Ud | Descripción | Precio |
|---|---|---|---|
| RS03700 | m3 | PASTA TERRAZO (material) | 129.5 |
| RS03750 | m3 | PASTA TERRAZO ÁRIDOS DE COLOR Y PIGM. COLORANTES (material) | 142.5 |

**RS03800** u BALDOSA CERÁMICA VIDRIADA COLOR LISO 10x20 cm (material)
Precio: 0.17
Medida la cantidad útil descargada

**RS03801** u BALDOSA RÚSTICA 10x20 cm (material)
Precio: 2.65
Medida la cantidad útil descargada

**RS03802** u BALDOSA FERROGRÉS ESMALTADO 10x20 cm (material)
Precio: 1.44
Medida la cantidad útil descargada

**RS03803** u BALDOSA GRES ESMALTADO 10x20 cm (material)
Precio: 2.6
Medida la cantidad útil descargada

**RS03804** u BALDOSA GRES PORCELÁNICO 10x20 cm (material)
Precio: 3.04
Medida la cantidad útil descargada

**RS03900** u BALDOSA CERÁMICA VIDRIADA COLOR LISO 20x20 cm (material)
Precio: 0.25
Medida la cantidad útil descargada

**RS04000** u BALDOSA CERÁMICA VIDRIADA COLOR LISO 30x30 cm (material)
Precio: 0.65
Medida la cantidad útil descargada

**RS04100** u BALDOSA VIDRIADA SEMIGRES 20x20 cm (material)
Precio: 0.25
Medida la cantidad útil descargada

**RS04200** m2 BARNIZ S/SUELO DE MADERA (material)
Precio: 7.06
Medida la superficie ejecutada

**RS04300** m CUBREJUNTAS DE LATON PARA PAVIMENTOS (material)
Precio: 2.77
Medido la longitud útil descargada

**RS04400** m CUBREJUNTAS DE PVC PARA PAVIMENTOS (material)
Precio: 1.77
Medido la longitud útil descargada

**RS04600** m JUNTA DE VIDRIO (material)
Precio: 1.06
Medida la longitud útil descargada

**RS04700** m2 MOQUETA (material)
Precio: 9.45
Medida la superficie útil descargada

**RS04800** m2 ENTARIMADO ROBLE 75x18 mm (material)
Precio: 42.1
Medida la superficie útil descargada

**RS04900** m2 PARQUE BALDOSAS ROBLE 8 mm (material)
Precio: 19.25
Medida la superficie útil descargada

**RS05000** m2 PARQUE MOSAICO ROBLE (material)
Precio: 22
Medida la superficie útil descargada

**RS05100** m TABLA ROBLE 75x18 mm (material)
Precio: 4.1
Medida la longitud útil descargada

**RS05200** m2 TABLERO 20 mm ANTIHUMEDAD (material)
Precio: 6.9
Medida la superficie útil descargada

**RS05250** m2 TARIMA MACIZA HAYA 129X22 mm (material)
Precio: 73.53
Medida la superficie útil descargada

**RS05251** m2 TARIMA MACIZA ROBLE 129X22 mm (material)
Precio: 80.86
Medida la superficie útil descargada

**RS05275** m2 TARIMA CHAPADA HAYA 1250X188X12 mm (material)
Precio: 22.95
Medida la superficie útil descargada

**RS05300** kg PINTURA ACRÍLICA SUELOS PARA SOPORTES ASFÁLTICOS (material)
Precio: 3.65
Medido el peso útil descargado

**RS05400** kg PINTURA ACRÍLICA SUELOS (material)
Precio: 3.8
Medido el peso útil descargado

**RS05500** kg PINTURA AL CLOROCAUCHO (material)
Precio: 5.9
Medido el peso útil descargado

**RS05600** kg PINTURA RESINA DE POLIURETANO (material)
Precio: 4.85
Medido el peso útil descargado

**RS05700** m2 ENTR. MET GALV, RET 35 mm, PLET. 30-10x3 mm (material)
Precio: 46
Medida la superficie útil descargada

**RS05730** u RODAPIÉ CERÁMICA RÚSTICA 30x9 cm (material)
Precio: 0.88
Medida la cantidad útil descargada

**RS05735** u RODAPIE GRANITO GRIS QUINTANA 10X2 cm (material)
Precio: 6.31
Medida la cantidad útil descargada

**RS05740** u RODAPIE GRANITO NEGRO SUDÁFRICA 10X2 cm (material)
Precio: 9.6
Medida la cantidad útil descargada

**RS05745** u RODAPIE GRANITO ROSA PORRIÑO 10x2 cm (material)
Precio: 5.6
Medida la cantidad útil descargada

**RS05750** u RODAPIÉ GRES ESMALTADO 25x8 cm (material)
Precio: 1.03
Medida la cantidad útil descargada

**RS05770** u RODAPIÉ GRES PORCELÁNICO 30x8 cm (material)
Precio: 1
Medida la cantidad útil descargada

**RS05800** u RODAPIÉ HIDRÁULICO 40x10 cm (material)
Precio: 0.67
Medida la cantidad útil descargada

**RS05900** u RODAPIÉ PIEDRA CALIZA CREMA SEVILLA 40x10 cm (material)
Precio: 2.1
Medida la cantidad útil descargada

**RS05905** u RODAPIE PIEDRA CALIZA CREMA SEVILLA 50X10 cm (material)
Precio: 3.4
Medida la cantidad útil descargada

**RS05910** u RODAPIE PIEDRA CALIZA 10x2 cm (material)
Precio: 3.7
Medida la cantidad útil descargada

**RS06000** u RODAPIÉ MÁRMOL BLANCO MACAEL 40x10 cm (material)
Precio: 3.4
Medida la cantidad útil descargada

**RS06100** u RODAPIÉ MÁRMOL BLANCO MACAEL 50x10 cm (material)
Precio: 3.4
Medida la cantidad útil descargada

**RS06105** u RODAPIE MARMOL BLANCO MACAEL 60X10 cm (material)
Precio: 4.9
Medida la cantidad útil descargada

**RS06200** u RODAPIÉ MÁRMOL ROJO ALICANTE 40x10 cm (material)
Precio: 2.7
Medida la cantidad útil descargada

**RS06300** u RODAPIÉ MÁRMOL ROJO ALICANTE 50x10 cm (material)
Precio: 2.7
Medida la cantidad útil descargada

**RS06350** u RODAPIE MARMOL TRAVERTINO 30X10 cm (material)
Precio: 4.9
Medida la cantidad útil descargada

**RS06351** u RODAPIE MARMOL TRAVERTINO 38,5X10 cm (material)
Precio: 4.9
Medida la cantidad útil descargada

**RS06360** u RODAPIE PIZARRA 10x1 cm (material)
Precio: 3.7
Medida la cantidad útil descargada

**RS06400** u RODAPIÉ REBAJADO TERRAZO 33x7 cm GRANO FINO (material)
Precio: 0.92
Medida la cantidad útil descargada

**RS06500** u RODAPIÉ REBAJADO TERRAZO 33x7 cm GRANO MEDIO (material)
Precio: 0.8
Medida la cantidad útil descargada

**RS06600** u RODAPIÉ REBAJADO TERRAZO 40x7 cm GRANO MEDIO (material)
Precio: 0.87
Medida la cantidad útil descargada

**RS06630** m RODAPIÉ CAUCHO 10 cm (material)
Precio: 4.39
Medida la longitud útil descargada

**RS06640** m RODAPIÉ CORCHO BARNIZADO 7 cm (material)
Precio: 2.47
Medida la longitud útil descargada

**RS06650** m RODAPIÉ FERROGRES ESMALTADO 25x8 cm (material)
Precio: 4.89
Medida la longitud útil descargada

**RS06680** m RODAPIÉ PVC 10 cm (material)
Precio: 3.74
Medida la longitud útil descargada

**RS06700** m RODAPIÉ ROBLE 60x15 cm (material)
Precio: 3.5
Medida la longitud útil descargada

**RS06725** m RODAPIE CHAPADO ROBLE 7X1,6 cm (material)
Precio: 1.06
Medida la longitud útil descargada

**RS06726** m RODAPIE MACIZO ROBLE 7X1 cm (material)
Precio: 6.99
Medida la longitud útil descargada

**RS06727** m RODAPIE MACIZO HAYA 7X1 cm (material)
Precio: 6.21
Medida la longitud útil descargada

**RS06728** m RODAPIE DM ROBLE 7X1,6 cm (material)
Precio: 1.28
Medida la longitud útil descargada

**RS06750** m RODAPIÉ VINILO 10 cm (material)
Precio: 4.12
Medida la longitud útil descargada

**RS06800** m SEPARADOR DE LATÓN PARA PAVIMENTOS (material)
Precio: 1.43
Medida la longitud útil descargada

**RS06900** m SEPARADOR DE PVC PARA PAVIMENTOS (material)
Precio: 1.36
Medida la longitud útil descargada

**RS07000** m2 SOLERIA GOMA 100x100 cm (material)
Precio: 29.5
Medida la superficie ejecutada

**RS07100** m2 SOLERIA GOMA ROLLO (material)
Precio: 30.85
Medida la superficie ejecutada

**RS07200** m2 SOLERIA LINÓLEO 40x40 cm (material)
Precio: 8.85
Medida la superficie ejecutada

**RS07300** m2 SOLERIA LINÓLEO ROLLO (material)
Precio: 12.96
Medida la superficie ejecutada

**RS07350** m2 SOLERÍA MOQUETA LANA ANTISUCIEDAD 50x50 cm (material)
Precio: 93.27
Medida la superficie ejecutada

**RS07360** m2 SOLERÍA MOQUETA POLIAMIDA 50x50 cm (material)
Precio: 34.32
Medida la superficie ejecutada

**RS07400** m2 SOLERIA PVC 40x40 cm (material)
Precio: 24.6
Medida la superficie ejecutada

**RS07410** m2 SOLERÍA PVC 50x50 cm (material)
Precio: 23.11
Medida la superficie ejecutada

**RS07420** m2 SOLERÍA PVC 60x60 cm (material)
Precio: 25.4
Medida la superficie ejecutada

**RS07500** m2 SOLERIA PVC ROLLO (material)
Precio: 8.25
Medida la superficie ejecutada

**RS07550** m2 SOLERÍA VINILO ROLLO (material)
Precio: 21.29
Medida la superficie ejecutada

**RS07600** m2 SUELO ELEVADO REGISTRABLE PVC (material)
Precio: 64.1
Medida la superficie ejecutada

**RS07601** m2 PAVIMENTO DEPORTIVO ROLLO GOMA 4,5 mm (material)
Precio: 28.1
Medida la superficie ejecutada

**RS07610** m2 PAVIMENTO DEPORTIVO ROLLO GOMA BICAPA 3,5 mm (material)
Precio: 30.28
Medida la superficie ejecutada

**RS07611** m2 PAVIMENTO DEPORTIVO ROLLO GOMA BICAPA 4,5 mm (material)
Precio: 33.5
Medida la superficie ejecutada

**RS07650** m2 SUELO ELEVADO REGISTRABLE ALUMINIO ACABADO LINOLEO (material)
Precio: 69.22
Medida la superficie ejecutada

**RS07700** m2 TRATAMIENTO BREA-EPOXI (material)
Precio: 13.05
Medida la superficie ejecutada

**RS07800** m2 TRATAMIENTO RESINA EPOXI (material)
Precio: 20.1
Medida la superficie ejecutada

**RS07900** m UMBRAL DE MÁRMOL BLANCO MACAEL 30x3 cm (material)
Precio: 24.3
Medida la longitud útil descargada

**RS08000** m UMBRAL DE MÁRMOL ROJO ALICANTE 30x3 cm (material)
Precio: 20.42
Medida la longitud útil descargada

**RS08100** m UMBRAL DE PIEDRA CALIZA CREMA SEVILLA 30x3 cm (material)
Precio: 16.92
Medida la longitud útil descargada

**RS08110** m UMBRAL DE PIEDRA CALIZA CREMA SEVILLA 25X2 cm (material)
Precio: 14.5
Medida la longitud útil descargada

**RS08120** m UMBRAL DE MÁRMOL TRAVERTINO 30x2 cm (material)
Precio: 36.4
Medida la longitud útil descargada

**RS08130** m UMBRAL DE PIZARRA 30X2 cm (material)
Precio: 22.72
Medida la longitud útil descargada

**RS08140** m UMBRAL DE GRANITO ROSA PORRIÑO 30X2 cm (material)
Precio: 31.72
Medida la longitud útil descargada

**RS08150** m UMBRAL DE GRANITO GRIS QUINTANA 30X2 cm (material)
Precio: 37.02
Medida la longitud útil descargada

**RS08160** m UMBRAL DE GRANITO NEGRO SUDÁFRICA 30X2 cm (material)
Precio: 132.79
Medida la longitud útil descargada

**RS08200** m2 PULIDO ABRILLANTADO DE SOLERÍA (material)
Precio: 3.69
Medida la superficie ejecutada

**RS08300** m2 PULIDO ACRISTALADO DE SOLERÍA (material)
Precio: 3.83
Medida la superficie ejecutada

**RS08400** m2 PULIDO SOLERÍA (material)
Precio: 2.92
Medida la superficie ejecutada

#### RT Techos

**RT00100** m2 ACUCHILLADO Y LIJADO TECHOS (material)
Precio: 4.19
Medida la superficie ejecutada

**RT00200** m2 DUELAS PINO FLANDES 60x15 mm (material)
Precio: 13.35
Medida la superficie capaz útil descargada

**RT00300** m2 DUELAS PINO OREGÓN 60x15 mm (material)
Precio: 20.08
Medida la superficie capaz útil descargada

**RT00400** m FOSEADO ESCAYOLA 10x10 cm (material)
Precio: 3
Medida la superficie útil descargada

**RT00500** m MOLDURA ESCAYOLA (material)
Precio: 2.9
Medida la superficie útil descargada

**RT00600** m PERFIL PERIMETRAL (material)
Precio: 0.69
Medida la superficie útil descargada

**RT00700** m PERFIL PRIMARIO (material)
Precio: 0.92
Medida la superficie útil descargada

**RT00800** m PERFIL SECUNDARIO (material)
Precio: 0.92
Medida la superficie útil descargada

**RT00900** m2 PLACA ACÚSTICA DE ACERO AL DUCO (material)
Precio: 30.12
Medida la superficie útil descargada

**RT01000** m2 PLACA ACÚSTICA DE ALUMINIO (material)
Precio: 11.11
Medida la superficie útil descargada

**RT01100** m2 PLACA ACÚSTICA DE ALUMINIO COLOR (material)
Precio: 19.02
Medida la superficie útil descargada

**RT01200** m2 PLACA ACÚSTICA DE ESCAYOLA (material)
Precio: 8.88
Medida la superficie útil descargada

**RT01300** m2 PLACA LANA MINERAL (material)
Precio: 3.06
Medida la superficie útil descargada

**RT01350** m2 PLACA FIBRA MINERAL DESMONTABLE (material)
Precio: 7.75
Medida la superficie útil descargada

**RT01400** m2 PLACA ESCAYOLA DECORADA (material)
Precio: 5.12
Medida la superficie útil descargada

**RT01500** m2 PLACA ESCAYOLA LISA (material)
Precio: 3.85
Medida la superficie útil descargada

**RT01550** m2 PLACA ESCAYOLA LISA DESMONTABLE (material)
Precio: 5.45
Medida la superficie útil descargada

**RT01600** m2 PLACA FIBRA DE VIDRIO (material)
Precio: 4.35
Medida la superficie útil descargada

| Código | Ud | Descripción | Precio |
|---|---|---|---|
| RT01700 | u | TENSOR METÁLICO (material) | 0.22 |

**RT01800** m2 PLACA MADERA LISA MELAMINADA (material)
Precio: 49.5
Medida la superficie capaz útil descargada

**RT01850** m2 PLACA MADERA LISA MELAMINADA VISTA (material)
Precio: 38.05
Medida la superficie capaz útil descargada

**RT01900** m2 LAMA PVC LACADA (material)
Precio: 9.75
Medida la superficie útil descargada

**RT01950** m2 LAMA PVC LACADA IMITACIÓN MADERA (material)
Precio: 29.75
Medida la superficie útil descargada

**RT02000** m2 PLACA YESO LAMINADO 60 X 60 cm (material)
Precio: 8.25
Medida la superficie útil descargada

**RT03000** m LAMA ALUMINIO 100 mm (material)
Precio: 2.5
Medida la longitud útil descargada

**RT03001** m LAMA ALUMINIO 100 mm COLOR (material)
Precio: 2.95
Medida la longitud útil descargada

**RT03050** m LAMA ALUMINIO 100 mm acústica (material)
Precio: 3.75
Medida la longitud útil descargada

**RT03051** m LAMA ALUMINIO 100 mm COLOR acústica (material)
Precio: 4.6
Medida la longitud útil descargada

**RT04000** m2 ENTRAMADO METÁLICO OCULTO TECHOS DE LAMAS (material)
Precio: 3.5
Medida la superficie útil descargada

**RT04010** m2 ENTRAMADO METÁLICO OCULTO TECHO DESMONTABLE (material)
Precio: 4.65
Medida la superficie útil descargada

**RT04001** u ENTRAMADO METÁLICO SOPORTE HOR .1 COL (material)
Precio: 280.65
Medida la cantidad útil descargada

**RT04002** u ENTRAMADO METÁLICO SOPORTE HOR . 2 COL (material)
Precio: 544.33
Medida la cantidad útil descargada

**RT04003** u ENTRAMADO METÁLICO SOPORTE HOR . 3 COL (material)
Precio: 785.09
Medida la cantidad útil descargada

**RT04004** u ENTRAMADO METÁLICO SOPORTE HOR . 3 COL (material)
Precio: 1102.03
Medida la cantidad útil descargada

**RT04005** u ENTRAMADO METÁLICO SOPORTE HOR . 5 COL (material)
Precio: 537
Medida la cantidad útil descargada

**RT04006** u ENTRAMADO METÁLICO SOPORTE HOR . 6 COL (material)
Precio: 658
Medida la cantidad útil descargada

**RT04011** u ENTRAMADO METÁLICO SOPORTE INCL.1 COL (material)
Precio: 175
Medida la cantidad útil descargada

**RT04012** u ENTRAMADO METÁLICO SOPORTE INCL. 2 COL (material)
Precio: 340.2
Medida la cantidad útil descargada

**RT04013** u ENTRAMADO METÁLICO SOPORTE INCL . 3 COL (material)
Precio: 490.7
Medida la cantidad útil descargada

**RT04014** u ENTRAMADO METÁLICO SOPORTE INCL. 3 COL (material)
Precio: 688.77
Medida la cantidad útil descargada

**RT04015** u ENTRAMADO METÁLICO SOPORTE INCL. 5 COL. HORIZONTAL (material)
Precio: 801
Medida la cantidad útil descargada

**RT04016** u ENTRAMADO METÁLICO SOPORTE INCL. 6 COL. HORIZONTAL (material)
Precio: 952
Medida la cantidad útil descargada

**RT04021** u ENTRAMADO METÁLICO PLANO SOPORTE VERTICAL 1 COL. (material)
Precio: 173
Medida la cantidad útil descargada

**RT04022** u ENTRAMADO METÁLICO PLANO SOPORTE VERTICAL 2 COL. (material)
Precio: 191
Medida la cantidad útil descargada

**RT04023** u ENTRAMADO METÁLICO PLANO SOPORTE VERTICAL 3 COL. (material)
Precio: 277
Medida la cantidad útil descargada

**RT04024** u ENTRAMADO METÁLICO PLANO SOPORTE VERTICAL 4 COL. (material)
Precio: 402
Medida la cantidad útil descargada

**RT04025** u ENTRAMADO METÁLICO PLANO SOPORTE VERTICAL 5 COL. (material)
Precio: 485
Medida la cantidad útil descargada

**RT04026** u ENTRAMADO METÁLICO PLANO SOPORTE VERTICAL 6 COL. (material)
Precio: 658
Medida la cantidad útil descargada

**RT04031** u ENTRAMADO METÁLICO SOPORTE INCL.1 COL. VERTICAL (material)
Precio: 167
Medida la cantidad útil descargada

**RT04032** u ENTRAMADO METÁLICO SOPORTE INCL. 2 COL VERTICAL (material)
Precio: 254
Medida la cantidad útil descargada

**RT04033** u ENTRAMADO METÁLICO SOPORTE INCL . 3 COL VERTICAL (material)
Precio: 254
Medida la cantidad útil descargada

**RT04034** u ENTRAMADO METÁLICO SOPORTE INCL. 4 COL. VERTICAL (material)
Precio: 336
Medida la cantidad útil descargada

**RT04035** u ENTRAMADO METÁLICO SOPORTE INCL. 5 COL. VERTICAL (material)
Precio: 402
Medida la cantidad útil descargada

**RT04036** u ENTRAMADO METÁLICO SOPORTE INCL. 6 COL. VERTICAL (material)
Precio: 467
Medida la cantidad útil descargada

**RT04050** m2 ENTRAMADO MET. VISTO/SEMIVISTO TECHO DESM. (material)
Precio: 4.85
Medida la superficie útil descargada

**RT04111** m2 ENTRAMADO METÁLICO PARA TECHO DE PL. YESO LAMINADO (material)
Precio: 5.45
Medida la superficie útil descargada

**RT94001** u DISIPADOR DE CALOR DINÁMICO 16 KW (material)
Precio: 1188.58
Medida la cantidad útil descargada

**RT94002** u DISIPADOR DE CALOR POR GRAVEDAD (material)
Precio: 300.23
Medida la cantidad útil descargada

**RT94003** u DISIPADOR DE CALOR DINÁMICO 8 KW (material)
Precio: 1014
Medida la cantidad útil descargada

**RT94004** u DISIPADOR DE CALOR DINÁMICO 12 KW (material)
Precio: 1103.14
Medida la cantidad útil descargada

**RT94005** u DISIPADOR DE CALOR DINÁMICO 20 KW (material)
Precio: 1396.6
Medida la cantidad útil descargada

**RT94006** u DISIPADOR DE CALOR DINÁMICO 30 KW (material)
Precio: 1619.44
Medida la cantidad útil descargada

#### RW Varios

| Código | Ud | Descripción | Precio |
|---|---|---|---|
| RW00100 | u | ALBARDILLA HORMIGÓN 40x25x7 cm (material) | 0.72 |

**RW00200** m ALFÉIZAR PIEDRA CALIZA CREMA SEVILLA (material)
Precio: 16.16
Medida la longitud útil descargada

**RW00300** m ALFÉIZAR GRANITO GRIS 30x3 cm (material)
Precio: 37.23
Medida la longitud útil descargada

**RW00400** m ALFÉIZAR MÁRMOL BLANCO MACAEL 30x3 cm (material)
Precio: 21.1
Medida la longitud útil descargada

**RW00500** m ALFÉIZAR MÁRMOL ROJO ALICANTE 30x3 cm (material)
Precio: 21.1
Medida la longitud útil descargada

**RW00600** m ALFÉIZAR PIEDRA ARTIFICIAL C/GOTERÓN 30x3 cm (material)
Precio: 12.2
Medida la longitud útil descargada

**RW00700** m ALFÉIZAR PIEDRA ARTIFICIAL C/GOTERÓN 40x3 cm (material)
Precio: 13.61
Medida la longitud útil descargada

**RW00800** m ALFÉIZAR PIEDRA CALIZA C/GOTERÓN 30x3 cm (material)
Precio: 42
Medida la longitud útil descargada

**RW00850** m ALFÉIZAR PIEDRA GRANÍTICA GRIS C/GOTERÓN 30x3 cm (material)
Precio: 21
Medida la longitud útil descargada

**RW00900** m CIMERA PIEDRA CALIZA CREMA SEVILLA 15x3 cm (material)
Precio: 7.44
Medida la longitud útil descargada

**RW01000** m CIMERA PIEDRA CALIZA CREMA SEVILLA 30x3 cm (material)
Precio: 15.6
Medida la longitud útil descargada

**RW01100** m CIMERA MÁRMOL ROJO ALICANTE 15x3 cm (material)
Precio: 10.5
Medida la longitud útil descargada

**RW01200** m CIMERA MÁRMOL ROJO ALICANTE 30x3 cm (material)
Precio: 21.25
Medida la longitud útil descargada

**RW01300** m CIMERA MÁRMOL BLANCO MACAEL 15x3 cm (material)
Precio: 10.72
Medida la longitud útil descargada

**RW01400** m CIMERA MÁRMOL BLANCO MACAEL 30x3 cm (material)
Precio: 21.3
Medida la longitud útil descargada

**RW01500** m CIMERA PIEDRA ARTIFICIAL 15x5 cm (material)
Precio: 9.88
Medida la longitud útil descargada

**RW01600** m CIMERA PIEDRA ARTIFICIAL 30x5 cm (material)
Precio: 12.1
Medida la longitud útil descargada

| Código | Ud | Descripción | Precio |
|---|---|---|---|
| RW01650 | u | CLIPS DE ACERO (material) | 0.2 |
| RW01700 | m2 | ENCIMERA MÁRMOL BLANCO MACAEL 3 cm 1,50x0,60 m (material) | 154.5 |
| RW01800 | m2 | ENCIMERA MÁRMOL BLANCO MACAEL PARA LAVABOS (material) | 83.05 |

**RW01900** m JUNTA DE SELLADO (material)
Precio: 1.3
Medida la longitud útil descargada

**RW02000** u LADRILLO 14x28 cm GOTERA CABEZA (material)
Precio: 0.23
Medida la cantidad útil descargada

**RW02100** u LADRILLO 14x28 cm GOTERA SOGA (material)
Precio: 0.23
Medida la cantidad útil descargada

**RW02150** u LADRILLO 14X28 CM VIDRIADO (material)
Precio: 0.58
MEDIDA LA CANTIDAD ÚTIL DESCARGADA

**RW02200** u LADRILLO VIDRIADO 14x28 cm GOTERA CABEZA (material)
Precio: 0.66
Medida la cantidad útil descargada

**RW02300** u LADRILLO VIDRIADO 14x28 cm GOTERA SOGA (material)
Precio: 0.66
Medida la cantidad útil descargada

**RW02400** m REMATE GRANITO GRIS 30x5 cm (material)
Precio: 84.22
Medida la longitud útil descargada

**RW02500** m REMATE GRANITO GRIS 7x5 cm (material)
Precio: 26.5
Medida la longitud útil descargada

**RW02600** m REMATE GRANITO ROSA 30x5 cm (material)
Precio: 83.1
Medida la longitud útil descargada

**RW02700** m REMATE GRANITO ROSA 7x5 cm (material)
Precio: 26.6
Medida la longitud útil descargada

**RW02800** m REMATE MÁRMOL BLANCO MACAEL 30x5 cm (material)
Precio: 48.1
Medida la longitud útil descargada

**RW02900** m REMATE MÁRMOL BLANCO MACAEL 7x5 cm (material)
Precio: 18.7
Medida la longitud útil descargada

**RW03000** m REMATE MÁRMOL ROJO ALICANTE 30x5 cm (material)
Precio: 48.17
Medida la longitud útil descargada

**RW03100** m REMATE MÁRMOL ROJO ALICANTE 7x5 cm (material)
Precio: 18.6
Medida la longitud útil descargada

**RW03200** m REMATE MÁRMOL TRAVERTINO 30x5 cm (material)
Precio: 58.22
Medida la longitud útil descargada

**RW03300** m REMATE MÁRMOL TRAVERTINO 7x5 cm (material)
Precio: 21.18
Medida la longitud útil descargada

**RW03400** m REMATE PIEDRA CALIZA CREMA SEVILLA 30x5 cm (material)
Precio: 26.56
Medida la longitud útil descargada

**RW03500** m REMATE PIEDRA CALIZA CREMA SEVILLA 7x5 cm (material)
Precio: 8.18
Medida la longitud útil descargada

**RW03600** m ALBARDILLA PIEDRA CALIZA DE 30x5 cm (material)
Precio: 25.63
Medida la longitud útil descargada

**RW03700** m REMATE PIEDRA CALIZA DE 7x5 cm (material)
Precio: 6.85
Medida la longitud útil descargada

**RW03800** u PIEZA CERÁMICA VIDRIADA DE REMATE DE 5x15 cm (material)
Precio: 0.29
Medida la longitud útil descargada

**RW03810** m VIERTEAGUAS PIEDRA CALIZA C/GOTERÓN (material)
Precio: 36.47
Medida la longitud útil descargada

**RW03820** m ALBARDILLA PIEDRA CALIZA 30x3 cm (material)
Precio: 16.47
Medida la longitud útil descargada

**RW03900** m CORDÓN SOLDADURA PVC (material)
Precio: 0.25
Medida la longitud útil descargada

| Código | Ud | Descripción | Precio |
|---|---|---|---|
| RW04000 | l | EMULSIÓN ACUOSA DE CERA (material) | 0.14 |

**RW04200** m JUNQUILLO MADERA 2 cm (material)
Precio: 0.76
Medida la longitud útil descargada

**RW04300** m CANTONERA PVC (material)
Precio: 0.64
Medida la longitud útil descargada

**RW04400** m CANTONERA GOMA (material)
Precio: 1.73
Medida la longitud útil descargada

| Código | Ud | Descripción | Precio |
|---|---|---|---|
| RW04500 | u | GUARDAVIVOS 2 m (material) | 2.17 |

**RW04600** m GUARDAVIVOS DE CHAPA 0,6 mm ACERO GALVANIZADO (material)
Precio: 1.14
Medida la longitud útil descargada

| Código | Ud | Descripción | Precio |
|---|---|---|---|
| RW04700 | u | GUARDAVIVOS DE PVC 1 mm Y 2 m ALTURA (material) | 0.89 |
| RW04900 | mu | BALDOSA CERÁMICA GOTERA (material) | 150.1 |

**RW06000** m2 ABUJARDADO DE GRANITO (material)
Precio: 12.35
MEDIDA LA SUPERFICIE EJECUTADA

**RW06010** m2 ABUJARDADO DE MÁRMOL (material)
Precio: 11.53
MEDIDA LA SUPERFICIE EJECUTADA

**RW06020** m2 ABUJARDADO DE PIEDRA ARTIFICIAL (material)
Precio: 5.19
MEDIDA LA SUPERFICIE EJECUTADA

**RW06030** m2 ABUJARDADO DE PIEDRA CALIZA (material)
Precio: 10.42
MEDIDA LA SUPERFICIE EJECUTADA

**RW06200** m2 ACUCHILLADO Y LIJADO DE PARQUET (material)
Precio: 4.62
MEDIDA LA SUPERFICIE EJECUTADA

**RW80000** m ALBARDILLA HORMIGÓN BLANCO/BEIGE 25x4 cm (material)
Precio: 7.91
Medida la longitud útil descargada

**RW80010** m ALBARDILLA BLANCO/BEIGE 30x4 cm (material)
Precio: 9.85
Medida la longitud útil descargada

**RW80015** m ALBARDILLA HORMIGÓN BLANCO/BEIGE 25x5 cm (material)
Precio: 11.69
Medida la longitud útil descargada

**RW80020** m ALBARDILLA BLANCO/BEIGE 50x5 cm (material)
Precio: 18.12
Medida la longitud útil descargada

**RW80040** m ALBARDILLA BLANCO/BEIGE 30x5,5 cm (material)
Precio: 14.49
Medida la longitud útil descargada

**RW80050** m ALBARDILLA BLANCO/BEIGE 50x6,5 cm (material)
Precio: 21.63
Medida la longitud útil descargada

**RW80060** m ALBARDILLA HORMIGÓN POLIMERO, PIEZAS 50x14x2,5 mm (material)
Precio: 14.13
Medida la longitud útil descargada

**RW80070** m ALBARDILLA HORMIGÓN POLÍMERO, PIEZAS 50x25x2,5 cm (material)
Precio: 19.3
Medida la longitud útil descargada

**RW80080** m ALBARDILLA HORMIGÓN POLÍMERO, PIEZAS 50x30x2,5 cm (material)
Precio: 22.81
Medida la longitud útil descargada

**RW80110** u ALBARDILLA HORMIGÓN BLANCO 45x12x4 cm (material)
Precio: 1.87
Medida la longitud útil descargada

**RW80120** m ALFÉIZAR PIEDRA ARTIFICIAL C/GOTERON 25x3 cm (material)
Precio: 11.34
Medida la longitud útil descargada

| Código | Ud | Descripción | Precio |
|---|---|---|---|
| RW80140 | m | VIERTEAGUAS HORMIGÓN POLÍMERO ANCHO <18 cm (material) | 13.98 |
| RW80150 | m | VIERTEAGUAS HORMIGÓN POLÍMERO ANCHO <22 cm (material) | 15.06 |
| RW80160 | m | VIERTEAGUAS HORMIGÓN POLÍMERO ANCHO <26 cm (material) | 15.22 |
| RW80170 | m | VIERTEAGUAS HORMIGÓN POLÍMERO ANCHO <31 cm (material) | 17.98 |
| RW80180 | m | RECERCADO PIEDRA ARTIFICICIAL ANCHO 20 cm (material) | 12.92 |
| RW80190 | m | RECERCADO PIEDRA ARTIFICIAL ANCHO 30 cm (material) | 20.09 |

### S SANEAMIENTO

#### SA Arquetas

**SA00100** u ARQUETA POLIÉSTER REFORZADO 0,40x0,40x0,60 m (material)
Precio: 200.15
Medida la cantidad útil descargada

**SA00200** u ARQUETA POLIÉSTER REFORZADO 0,60x0,60x1 m (material)
Precio: 240.64
Medida la cantidad útil descargada

**SA00300** u ARQUETA SIFÓNICA POLIÉSTER REFORZADO 0,60x0,60x1 m (material)
Precio: 253.9
Medida la cantidad útil descargada

**SA00400** u ARQUETA SIFÓNICA POLIÉSTER REFORZADO 1x1x1 m (material)
Precio: 360.09
Medida la cantidad útil descargada

**SA00410** u ARQUETA PVC 20X20 CON TAPA Y JUNTA ESTANCA (material)
Precio: 13.25
MEDIDA LA CANTIDAD ÚTIL DESCARGADA

**SA00415** u ARQUETA PVC 30X30 CON TAPA Y JUNTA ESTANCA (material)
Precio: 19.46
MEDIDA LA CANTIDAD ÚTIL DESCARGADA

**SA00420** u ARQUETA PVC 40X40 CON TAPA Y JUNTA ESTANCA (material)
Precio: 28.77
MEDIDA LA CANTIDAD ÚTIL DESCARGADA

**SA00425** u ARQUETA PVC 55X55 CON TAPA Y JUNTA ESTANCA (material)
Precio: 86.98
MEDIDA LA CANTIDAD ÚTIL DESCARGADA

**SA00450** u ARQUETA HORMIGÓN 40X40 CON FONDO (material)
Precio: 13.12
MEDIDA LA CANTIDAD ÚTIL DESCARGADA

**SA00455** u ARQUETA HORMIGÓN 50X50 CON FONDO (material)
Precio: 25.37
MEDIDA LA CANTIDAD ÚTIL DESCARGADA

**SA00460** u ARQUETA HORMIGÓN 60X60 CON FONDO (material)
Precio: 33.79
MEDIDA LA CANTIDAD ÚTIL DESCARGADA

**SA00465** u ARQUETA HORMIGÓN 100X100 CON FONDO (material)
Precio: 147.31
MEDIDA LA CANTIDAD ÚTIL DESCARGADA

**SA00470** u ARQUETA HORMIGÓN 60X60 CON FONDO SIFÓNICA (material)
Precio: 45.88
MEDIDA LA CANTIDAD ÚTIL DESCARGADA

**SA00475** u ARQUETA HORMIGÓN 100X100 CON FONDO SIFÓNICA (material)
Precio: 160.79
MEDIDA LA CANTIDAD ÚTIL DESCARGADA

**SA00500** m CERCO ARQUETA PNL-30,3 (material)
Precio: 2.85
Medida la longitud útil descargada

**SA00600** m CERCO ARQUETA PNL-50,5 (material)
Precio: 4.89
Medida la longitud útil descargada

**SA00700** m2 TAPA DE HORMIGÓN ARMADO CON CERCO (material)
Precio: 28.22
Medida la superficie útil descargada

#### SB Bajantes

**SB00100** m BAJANTE CHAPA GALVANIZADA DIÁM. 75/3 mm (material)
Precio: 10.78
Medida la longitud útil descargada

**SB00200** m BAJANTE CHAPA GALVANIZADA DIÁM. 125/3 mm (material)
Precio: 17.69
Medida la longitud útil descargada

**SB00300** m BAJANTE CINC DIÁM. 100 mm (material)
Precio: 48.06
Medida la longitud útil descargada

**SB00400** m BAJANTE FIBROCEMENTO NT DIÁM. 80 mm (material)
Precio: 3.99
Medida la longitud útil descargada

**SB00500** m BAJANTE FIBROCEMENTO NT DIÁM. 100 mm (material)
Precio: 5.96
Medida la longitud útil descargada

**SB00600** m BAJANTE FIBROCEMENTO NT DIÁM. 150 mm (material)
Precio: 8.62
Medida la longitud útil descargada

**SB00700** m BAJANTE FIBROCEMENTO NT DIÁM. 200 mm (material)
Precio: 12.89
Medida la longitud útil descargada

**SB00800** m BAJANTE PVC DIÁM. 90 mm (material)
Precio: 2.87
Medida la longitud útil descargada

**SB00900** m BAJANTE PVC DIÁM. 110 mm (material)
Precio: 3.68
Medida la longitud útil descargada

**SB01000** m BAJANTE PVC DIÁM. 125 mm (material)
Precio: 4.33
Medida la longitud útil descargada

**SB01100** m BAJANTE PVC DIÁM. 160 mm (material)
Precio: 5.64
Medida la longitud útil descargada

**SB02000** m BAJANTE PVC DIÁM. 90 MM INSONORIZADO (material)
Precio: 7.94
MEDIDA LA LONGITUD ÚTIL DESCARGADA

**SB02100** m BAJANTE PVC DIÁM. 110 MM INSONORIZADO (material)
Precio: 8.82
MEDIDA LA LONGITUD ÚTIL DESCARGADA

**SB02200** m BAJANTE PVC DIÁM. 125 MM INSONORIZADO (material)
Precio: 12.45
MEDIDA LA LONGITUD ÚTIL DESCARGADA

**SB02300** m BAJANTE PVC DIÁM. 160 MM INSONORIZADO (material)
Precio: 18.65
MEDIDA LA LONGITUD ÚTIL DESCARGADA

#### SC Colectores

**SC00100** m TUBO FUNDICIÓN DÚCTIL DIÁM. 200 mm (material)
Precio: 27.23
Medida la longitud útil descargada

**SC00200** m TUBO FUNDICIÓN DÚCTIL DIÁM. 250 mm (material)
Precio: 47.23
Medida la longitud útil descargada

**SC00300** m TUBO PVC DIÁM. 75 mm 4 kg/cm2 (material)
Precio: 1.13
Medida la longitud útil descargada

**SC00400** m TUBO PVC DIÁM. 90 mm 4 kg/cm2 (material)
Precio: 1.98
Medida la longitud útil descargada

**SC00500** m TUBO PVC DIÁM. 110 mm 4 kg/cm2 (material)
Precio: 1.98
Medida la longitud útil descargada

**SC00600** m TUBO PVC DIÁM. 125 mm 4 kg/cm2 (material)
Precio: 2.59
Medida la longitud útil descargada

**SC00700** m TUBO PVC DIÁM. 140 mm 4 kg/cm2 (material)
Precio: 3.13
Medida la longitud útil descargada

**SC00800** m TUBO PVC DIÁM. 160 mm 4 kg/cm2 (material)
Precio: 3.5
Medida la longitud útil descargada

**SC00900** m TUBO PVC DIÁM. 180 mm 4 kg/cm2 (material)
Precio: 4.38
Medida la longitud útil descargada

**SC01000** m TUBO PVC DIÁM. 200 mm 4 kg/cm2 (material)
Precio: 5.4
Medida la longitud útil descargada

**SC01100** m TUBO PVC DIÁM. 250 mm 4 kg/cm2 (material)
Precio: 8.21
Medida la longitud útil descargada

**SC01200** m TUBO PVC DIÁM. 315 mm 4 kg/cm2 (material)
Precio: 12.8
Medida la longitud útil descargada

**SC01300** m FIBROCEMENTO NT PRESIÓN, DIÁM. 80 mm (material)
Precio: 7.74
Medida la longitud útil descargada

**SC01400** m FIBROCEMENTO NT PRESIÓN, DIÁM. 100 mm (material)
Precio: 9.64
Medida la longitud útil descargada

**SC01500** m FIBROCEMENTO NT PRESIÓN, DIÁM. 125 mm (material)
Precio: 13.12
Medida la longitud útil descargada

**SC01600** m FIBROCEMENTO NT PRESIÓN, DIÁM. 150 mm (material)
Precio: 18.31
Medida la longitud útil descargada

**SC01700** m FIBROCEMENTO NT PRESIÓN, DIÁM. 200 mm (material)
Precio: 30.01
Medida la longitud útil descargada

**SC01800** m FIBROCEMENTO NT PRESIÓN, DIÁM. 250 mm (material)
Precio: 36.72
Medida la longitud útil descargada

**SC01900** m TUBERÍA FIBROCEMENTO NT SANITARIO DIÁM. 125 mm (material)
Precio: 5.08
Medida la longitud útil descargada

**SC02000** m TUBERÍA FIBROCEMENTO NT SANITARIO DIÁM. 150 mm (material)
Precio: 8.73
Medida la longitud útil descargada

**SC02100** m TUBERÍA FIBROCEMENTO NT SANITARIO DIÁM. 200 mm (material)
Precio: 11.76
Medida la longitud útil descargada

**SC02200** m TUBERÍA FIBROCEMENTO NT SANITARIO DIÁM. 250 mm (material)
Precio: 16.28
Medida la longitud útil descargada

**SC02300** m TUBERÍA FIBROCEMENTO NT SANITARIO DIÁM. 300 mm (material)
Precio: 21.51
Medida la longitud útil descargada

**SC02700** m TUBO HORMIGÓN DIÁM. 150 mm (material)
Precio: 5.07
Medida la longitud útil descargada

**SC02800** m TUBO HORMIGÓN DIÁM. 200 mm (material)
Precio: 5.57
Medida la longitud útil descargada

**SC02900** m TUBO HORMIGÓN DIÁM. 250 mm (material)
Precio: 6.4
Medida la longitud útil descargada

**SC03000** m TUBO HORMIGÓN DIÁM. 300 mm (material)
Precio: 6.64
Medida la longitud útil descargada

#### SS Sumideros y cazoletas

**SS00200** u CAZOLETA SIFÓNICA PVC DIÁM. 160 mm (material)
Precio: 27.12
Medida la cantidad útil descargada

**SS00300** u SUMIDERO SIFÓNICO PVC DIÁM. 110 mm (material)
Precio: 35.14
Medida la cantidad útil descargada

**SS00400** u SUMIDERO SIFÓNICO H. FUNDICIÓN DIÁM. 140 mm (material)
Precio: 22.19
Medida la cantidad útil descargada

| Código | Ud | Descripción | Precio |
|---|---|---|---|
| SS00800 | u | PARAGRAVILLA POLIETILENO CON SOPORTE TRIPLE (material; 12/07/2017) | 6.95 |

#### SW Varios

**SW00100** u "T" FIBROCEMENTO SANITARIO DIÁM. 200 mm (material)
Precio: 12.82
Medida la cantidad útil descargada

**SW00200** u CODO FIBROCEMENTO SANITARIO DIÁM. 200 mm (material)
Precio: 9.12
Medida la cantidad útil descargada

**SW00300** u CODO PVC. DIÁM. 125 mm (material)
Precio: 4.25
Medida la cantidad útil descargada

**SW00400** u PATÉ ACERO GALVANIZADO DIÁM. 30 mm (material)
Precio: 6.53
Medida la cantidad útil descargada

**SW00500** u REJILLA DE FUNDICION DE DIÁM. 150 mm (material)
Precio: 9.88
Medida la cantidad útil descargada

**SW00600** m REJILLA H. FUNDIDO DIÁM. 25 cm DE ANCHURA (material)
Precio: 33.87
Medida la longitud útil descargada

**SW00700** u TAPA Y CERCO H. FUNDIDO DIÁM. 60 cm ROD. MEDIA (material)
Precio: 54.47
Medida la cantidad útil descargada

**SW00800** u VÁLVULA DE COMPUERTA H. FUND. DIÁM. 200 mm (material)
Precio: 261.5
Medida la cantidad útil descargada

**SW00900** u VÁLVULA DE COMPUERTA H. FUND. DIÁM. 250 mm (material)
Precio: 428.69
Medida la cantidad útil descargada

**SW01000** m TUBO POROSO HORMIGÓN DIÁM. 150 mm (material)
Precio: 5.65
Medida la longitud útil descargada

**SW01100** u ACOMETIDA ALCANTARILLADO S/NORMAS (material)
Precio: 1502.86
Medida la cantidad útil descargada

### T TRABAJO (MANO DE OBRA)

#### TA Ayudantes

**TA00100** h AYUDANTE (mano de obra)
Precio: 19.04
Medidas las horas trabajadas

**TA00200** h AYUDANTE ESPECIALISTA (mano de obra)
Precio: 19.04
Medidas las horas trabajadas

**TA00300** h AYUDANTE CARPINTERÍA (mano de obra)
Precio: 19.04
Medidas las horas trabajadas

#### TC Cuadrillas

#### TD Destajos y tareas

#### TE Especialistas

#### TO Oficiales

**TO00100** h OF. 1ª ALBAÑILERÍA (mano de obra)
Precio: 19.85
Medidas las horas trabajadas

**TO00200** h OF. 1ª ALICATADOR (mano de obra)
Precio: 19.85
Medidas las horas trabajadas

**TO00300** h OF. 1ª COLOCADOR (mano de obra)
Precio: 19.85
Medidas las horas trabajadas

**TO00400** h OF. 1ª ENCOFRADOR (mano de obra)
Precio: 19.85
Medidas las horas trabajadas

**TO00500** h OF. 1ª ESCAYOLISTA (mano de obra)
Precio: 19.85
Medidas las horas trabajadas

**TO00600** h OF. 1ª FERRALLISTA (mano de obra)
Precio: 19.85
Medidas las horas trabajadas

**TO00700** h OF. 1ª IMPERMEABILIZADOR (mano de obra)
Precio: 19.85
Medidas las horas trabajadas

**TO00800** h OF. 1ª JARDINERO (mano de obra)
Precio: 19.85
Medidas las horas trabajadas

**TO00900** h OF. 1ª MONTADOR (mano de obra)
Precio: 19.85
Medidas las horas trabajadas

**TO01000** h OF. 1ª PINTOR (mano de obra)
Precio: 19.85
Medidas las horas trabajadas

**TO01005** h OF. 2ª PINTOR (mano de obra)
Precio: 19.35
Medidas las horas trabajadas

**TO01100** h OF. 1ª SOLADOR (mano de obra)
Precio: 19.85
Medidas las horas trabajadas

**TO01200** h OF. 1ª YESERO (mano de obra)
Precio: 19.85
Medidas las horas trabajadas

**TO01300** h OF. 1ª ARTIFICIERO (mano de obra)
Precio: 19.85
Medidas las horas trabajadas

**TO01400** h OF. 1ª CALEFACTOR O MECÁNICO (mano de obra)
Precio: 19.85
Medidas las horas trabajadas

**TO01500** h OF. 1ª CARPINTERÍA (mano de obra)
Precio: 19.85
Medidas las horas trabajadas

**TO01550** h OF. 1ª MONTADOR CARPINTERÍA (mano de obra)
Precio: 19.85
Medidas las horas trabajadas

**TO01600** h OF. 1ª CERRAJERO-CHAPISTA (mano de obra)
Precio: 19.85
Medidas las horas trabajadas

**TO01700** h OF. 1ª CRISTALERO (mano de obra)
Precio: 19.85
Medidas las horas trabajadas

**TO01800** h OF. 1ª ELECTRICISTA (mano de obra)
Precio: 19.85
Medidas las horas trabajadas

**TO01900** h OF. 1ª FONTANERO (mano de obra)
Precio: 19.85
Medidas las horas trabajadas

**TO02000** h OF. 1ª INSTALADOR (mano de obra)
Precio: 19.85
Medidas las horas trabajadas

**TO02100** h OFICIAL 1ª (mano de obra)
Precio: 19.85
Medidas las horas trabajadas

**TO02200** h OFICIAL 2ª (mano de obra)
Precio: 19.35
Medidas las horas trabajadas

#### TP Peones

**TP00100** h PEÓN ESPECIAL (mano de obra)
Precio: 18.9
Medidas las horas trabajadas

#### TW Varios

**TW00001** m2 MONTAJE Y DESMONTAJE DE ESTABILIZADOR DE FACHADA
Precio: 30
Medida la superficie capaz a una cara en proyección vertical

**TW00005** m2 MONTAJE Y DESMONTAJE DE ESTABILIZADOR INTERIOR DE FACHADA
Precio: 50
Medida la superficie capaz a una cara en proyección vertical

**TW00010** u REVISIÓN Y MANTENIMIENTO ANDAMIO ESTABILIZADOR
Precio: 400
Medida la cantidad ejecutada

### U URBANIZACIÓN

#### UA Alcantarillado

**UA00300** u COMPUERTA DE TAJADERA NTE-ISD/1 (material)
Precio: 2.12
Medida la cantidad útil descargada

**UA00400** u FOSA DECANTACIÓN DIGESTIÓN DIÁM. 2,30 m 80 HAB. (material)
Precio: 2130.26
Medida la cantidad útil descargada

**UA00500** u LECHO BIOLÓGICO (material)
Precio: 1136.06
Medida la cantidad útil descargada

**UA00600** m OVOIDE HORMIGÓN VIBRADO 1050x700 mm (material)
Precio: 47.66
Medida la longitud útil descargada

**UA00700** u PATE DE HIERRO DIÁM. 30 mm (material)
Precio: 3.75
Medida la cantidad útil descargada

**UA00750** u PATE DE POLIETILENO ARMADO ACERO DIÁM. 12 (material)
Precio: 3.13
MEDIDA LA CANTIDAD ÚTIL DESCARGADA

**UA00900** u SIFÓN DE DESCARGA 20 l/seg. (material)
Precio: 4.65
Medida la cantidad útil descargada

**UA01000** u TAPA INTERIOR Y CADENILLA (material)
Precio: 6.38
Medida la cantidad útil descargada

**UA01200** m TUBERÍA PVC SN4 DIÁM. 110 mm TEJA (material)
Precio: 1.98
Medida la longitud útil descargada

**UA01300** m TUBERÍA PVC SN4 DIÁM. 125 mm TEJA (material)
Precio: 2.59
Medida la longitud útil descargada

**UA01400** m TUBERÍA PVC SN4 DIÁM. 160 mm TEJA (material)
Precio: 3.5
Medida la longitud útil descargada

**UA01500** m TUBERÍA PVC SN4 DIÁM. 200 mm TEJA (material)
Precio: 5.4
Medida la longitud útil descargada

**UA01600** m TUBERÍA PVC SN4 DIÁM. 250 mm TEJA (material)
Precio: 8.21
Medida la longitud útil descargada

**UA01700** m TUBO HORMIGÓN DIÁM. 200 mm ENCH. CAMPANA JUNTA ELASTICA (material)
Precio: 5.57
Medida la longitud útil descargada

**UA01800** m TUBO HORMIGÓN DIÁM. 250 mm ENCH. CAMPANA JUNTA ELASTICA (material)
Precio: 6.4
Medida la longitud útil descargada

**UA01900** m TUBO HORMIGÓN DIÁM. 300 mm ENCH. CAMPANA JUNTA ELASTICA (material)
Precio: 6.64
Medida la longitud útil descargada

**UA02000** m TUBO HORMIGÓN DIÁM. 400 mm ENCH. CAMPANA JUNTA ELASTICA (material)
Precio: 8.91
Medida la longitud útil descargada

**UA02100** m TUBO HORMIGÓN DIÁM. 500 mm ENCH. CAMPANA JUNTA ELASTICA (material)
Precio: 10.92
Medida la longitud útil descargada

**UA02200** m TUBO HORMIGÓN DIÁM. 600 mm ENCH. CAMPANA JUNTA ELASTICA (material)
Precio: 14.96
Medida la longitud útil descargada

**UA02300** m TUBO HORMIGÓN DIÁM. 800 mm ENCH. CAMPANA JUNTA ELASTICA (material)
Precio: 20.25
Medida la longitud útil descargada

**UA02305** m TUBO GRES VITRIFICADO DIÁM. 200 MM ENCH. CAMPANA JUNTA ELÁSTICA (material)
Precio: 21.25
MEDIDA LA LONGITUD ÚTIL DESCARGADA

**UA02310** m TUBO GRES VITRIFICADO DIÁM. 250 MM ENCH. CAMPANA JUNTA ELÁSTICA (material)
Precio: 30
MEDIDA LA LONGITUD ÚTIL DESCARGADA

**UA02315** m TUBO GRES VITRIFICADO DIÁM. 300 MM ENCH. CAMPANA JUNTA ELÁSTICA (material)
Precio: 38.75
MEDIDA LA LONGITUD ÚTIL DESCARGADA

**UA02320** m TUBO GRES VITRIFICADO DIÁM. 400 MM ENCH. CAMPANA JUNTA ELÁSTICA (material)
Precio: 63.13
MEDIDA LA LONGITUD ÚTIL DESCARGADA

**UA02325** m TUBO GRES VITRIFICADO DIÁM. 500 MM ENCH. CAMPANA JUNTA ELÁSTICA (material)
Precio: 100.25
MEDIDA LA LONGITUD ÚTIL DESCARGADA

**UA02330** m TUBO GRES VITRIFICADO DIÁM. 600 MM ENCH. CAMPANA JUNTA ELÁSTICA (material)
Precio: 133.75
MEDIDA LA LONGITUD ÚTIL DESCARGADA

**UA02335** m TUBO GRES VITRIFICADO DIÁM. 700 MM ENCH. CAMPANA JUNTA ELÁSTICA (material)
Precio: 250
MEDIDA LA LONGITUD ÚTIL DESCARGADA

**UA02340** m TUBO GRES VITRIFICADO DIÁM. 800 MM ENCH. CAMPANA JUNTA ELÁSTICA (material)
Precio: 400
MEDIDA LA LONGITUD ÚTIL DESCARGADA

**UA02345** m TUBO GRES VITRIFICADO DIÁM. 1000 MM ENCH. CAMPANA JUNTA ELÁSTICA (material)
Precio: 701.25
MEDIDA LA LONGITUD ÚTIL DESCARGADA

**UA02350** m TUBO FUNDICIÓN DIÁM. 200 MM (material)
Precio: 27.23
MEDIDA LA LONGITUD ÚTIL DESCARGADA

**UA02355** m TUBO FUNDICIÓN DIÁM. 250 MM (material)
Precio: 47.56
MEDIDA LA LONGITUD ÚTIL DESCARGADA

**UA02360** m TUBO FUNDICIÓN DIÁM. 300 MM (material)
Precio: 61.96
MEDIDA LA LONGITUD ÚTIL DESCARGADA

**UA02370** m TUBO FUNDICIÓN DIÁM. 500 MM (material)
Precio: 124.26
MEDIDA LA LONGITUD ÚTIL DESCARGADA

**UA02375** m TUBO FUNDICIÓN DIÁM. 600 MM (material)
Precio: 166.64
MEDIDA LA LONGITUD ÚTIL DESCARGADA

**UA02380** m TUBO FUNDICIÓN DIÁM. 700 MM (material)
Precio: 190.79
MEDIDA LA LONGITUD ÚTIL DESCARGADA

**UA02390** m TUBO FUNDICIÓN DIÁM. 800 MM (material)
Precio: 218.75
MEDIDA LA LONGITUD ÚTIL DESCARGADA

**UA02400** u REJILLA FUNDICIÓN IMBORNAL CÓN CERCO (material)
Precio: 21.88
Medida la cantidad útil descargada

**UA02500** u REJILLA PLANA FUNDICIÓN DESMONTABLE DE 50x20 cm (material)
Precio: 16.1
Medida la cantidad útil descargada

**UA02600** u REJILLA FUNDICIÓN TIPO BUZÓN (material)
Precio: 49
MEDIDA LA CANTIDAD ÚTIL DESCARGADA

#### UE Electricidad

**UE00100** u ALUMBRADO INTERIOR C.T. PUNTO LUZ BLINDADO (material)
Precio: 204.82
Medida la cantidad útil descargada

**UE00200** u ARMARIO METÁLICO PARA ALUMBRADO PÚBLICO (material)
Precio: 131.22
Medida la cantidad útil descargada

**UE00300** u BÁCULO ACERO GALVANIZADO 9 m Y BRAZO 1,5 m (material)
Precio: 290.41
Medida la cantidad útil descargada

**UE00400** u BÁCULO RECTO ACERO GALVANIZADO 3,70 m (material)
Precio: 69.49
Medida la cantidad útil descargada

**UE00500** u BÁCULO RECTO ALUMINIO ANODIZADO 3,70 m (material)
Precio: 182.87
Medida la cantidad útil descargada

**UE00600** u BÁCULO RECTO FUNDICIÓN 3,70 m (material)
Precio: 149.94
Medida la cantidad útil descargada

**UE00700** u BRAZO ACERO GALVANIZADO 2 m (material)
Precio: 40.62
Medida la cantidad útil descargada

**UE00800** u BRAZO DE FAROLA ACERO GALVANIZADO (material)
Precio: 22.16
Medida la cantidad útil descargada

**UE00900** u BRAZO DE FAROLA ALUMINIO ANODIZADO (material)
Precio: 27.33
Medida la cantidad útil descargada

**UE01000** u BRAZO DE FAROLA FUNDICIÓN (material)
Precio: 41.36
Medida la cantidad útil descargada

**UE01100** m CABLE ALUMINIO 1x10 mm2/1000 V (material)
Precio: 0.78
Medida la longitud útil descargada

**UE01200** m CABLE ALUMINIO 1X16 mm2/1000 V (material)
Precio: 0.98
Medida la longitud útil descargada

**UE01300** m CABLE ALUMINIO 1x25 mm2/1000 V (material)
Precio: 1.3
Medida la longitud útil descargada

**UE06000** m CINTA DE PE PARA SEÑALIZACIÓN DE CANALIZACIÓN ELÉCTRICA (material)
Precio: 0.25
Medida la longitud útil descargada

**UE06250** m TUBERÍA PEAD DIÁM. 250mm DOBLE PARED TIPO 450N PARA COND. CABLES (material)
Precio: 7.28
Medida la longitud útil descargada

**UE01400** m CABLE ALUMINIO 1x35 mm2/1000 V (material)
Precio: 1.67
Medida la longitud útil descargada

**UE01500** m CABLE ALUMINIO 1x50 mm2/1000 V (material)
Precio: 2.05
Medida la longitud útil descargada

**UE01600** m CABLE ALUMINIO 1x70 mm2/1000 V (material)
Precio: 2.26
Medida la longitud útil descargada

**UE01700** m CABLE ALUMINIO 1x95 mm2/1000 V (material)
Precio: 3.41
Medida la longitud útil descargada

**UE01800** m CABLE ALUMINIO 1X120mm2/1000 V (material)
Precio: 3.73
Medida la longitud útil descargada

**UE01900** u CASETA PREFABRICADA DE HORMIGÓN PARA C.T. DE 4,28x2,52m (material)
Precio: 10043.18
Medida la cantidad útil descargada

**UE02000** u CELDA ENTRADA O SALIDA, RUPTOR AUTOM. SECCIÓN P.A.T. (material)
Precio: 2258.94
Medida la cantidad útil descargada

**UE02100** u CELDA PROTECCION, RUPTOR AUTOM. SECC. P.A.T. Y FUSIB. (material)
Precio: 2635.44
Medida la cantidad útil descargada

**UE02200** u CONJUNTO CABLE A.T. COBRE 1x25mm2, 12/20 kV (material)
Precio: 813.06
Medida la cantidad útil descargada

**UE02300** u CONJUNTO CABLE B.T. ALUMINIO 1x240mm2, 06/1 kV (material)
Precio: 687.01
Medida la cantidad útil descargada

**UE02400** u CUADRO DE PROTECCIÓN DE FUSIBLES (material)
Precio: 16.52
Medida la cantidad útil descargada

**UE02500** u EQUIPO DE SEGURIDAD DE C.T. (material)
Precio: 235.69
Medida la cantidad útil descargada

**UE02600** u FAROL CHAPA ACERO CON VIDRIO IMPRESO (material)
Precio: 102.08
Medida la cantidad útil descargada

**UE02700** u FAROL ESFERICO METACRILATO OPAL DIÁM. 450 mm (material)
Precio: 19.65
Medida la cantidad útil descargada

**UE02800** u FAROL ESFERICO POLIETILENO MATEADO DIÁM. 450 mm (material)
Precio: 92.15
Medida la cantidad útil descargada

**UE02900** u FAROL FUNDICIÓN CON VIDRIO IMPRESO (material)
Precio: 278.41
Medida la cantidad útil descargada

**UE03000** u JUEGO DE PERNIOS Y PLACA DE ANCLAJE (material)
Precio: 3.87
Medida la cantidad útil descargada

**UE03100** u LÁMPARA VAPOR MERCURIO C.C. 125 W (material)
Precio: 9.53
Medida la cantidad útil descargada

**UE03200** u LÁMPARA VAPOR MERCURIO C.C. 250 W (material)
Precio: 18.54
Medida la cantidad útil descargada

**UE03300** u LUMINARIA ESFÉRICA DIÁM. 450 mm (material)
Precio: 83.88
Medida la cantidad útil descargada

**UE03400** u LUMINARIA ESTANCA CON REFLECTOR Y GLOBO (material)
Precio: 85.58
Medida la cantidad útil descargada

**UE03500** u MALLA PROTECCIÓN TRANSFORMADOR (material)
Precio: 258.36
Medida la cantidad útil descargada

**UE03600** u REACTANCIA Y CONDENSADOR PARA 125 W (material)
Precio: 14.52
Medida la cantidad útil descargada

**UE03700** u REACTANCIA Y CONDENSADOR PARA 250 W (material)
Precio: 21.59
Medida la cantidad útil descargada

**UE03800** u RED TIERRA CABLE COBRE 50 mm2, ELECTROLITICO 2 TOMAS (material)
Precio: 345.35
Medida la cantidad útil descargada

**UE03900** u TAPA DE FUNDICIÓN 60X60 cm (material)
Precio: 74.56
Medida la cantidad útil descargada

**UE04000** u TOMA DE TIERRA (material)
Precio: 21.52
Medida la cantidad útil descargada

**UE04100** m TUBO FIBROCEMENTO LIGERO DIÁM. 60 mm (material)
Precio: 2.28
Medida la longitud útil descargada

**UE04200** m TUBO FIBROCEMENTO LIGERO DIÁM. 80 mm (material)
Precio: 3.33
Medida la longitud útil descargada

**UE04300** m TUBO FIBROCEMENTO LIGERO DIÁM. 100 mm (material)
Precio: 3.51
Medida la longitud útil descargada

**UE04400** m TUBERÍA PVC LIGERA DIÁM. 40 mm PARA COND. CABLES (material)
Precio: 0.55
Medida la longitud útil descargada

**UE04500** m TUBERÍA PVC LIGERA DIÁM. 50 mm PARA COND. CABLES (material)
Precio: 0.77
Medida la longitud útil descargada

**UE04600** m TUBERÍA PVC LIGERA DIÁM. 60 mm PARA COND. CABLES (material)
Precio: 0.91
Medida la longitud útil descargada

**UE04700** m TUBERÍA PVC LIGERA DIÁM. 63 mm PARA COND. CABLES (material)
Precio: 0.99
Medida la longitud útil descargada

**UE04800** m TUBERÍA PVC LIGERA DIÁM. 75 mm PARA COND. CABLES (material)
Precio: 1.1
Medida la longitud útil descargada

**UE04900** m TUBERÍA PVC LIGERA DIÁM. 90 mm PARA COND. CABLES (material)
Precio: 1.63
Medida la longitud útil descargada

**UE05000** m TUBERÍA PVC LIGERA DIÁM. 110 mm PARA COND. CABLES (material)
Precio: 1.82
Medida la longitud útil descargada

**UE05100** m TUBERÍA PVC LIGERA DIÁM. 125 mm PARA COND. CABLES (material)
Precio: 2.28
Medida la longitud útil descargada

**UE05200** m TUBERÍA PVC LIGERA DIÁM. 140 mm PARA COND. CABLES (material)
Precio: 2.82
Medida la longitud útil descargada

**UE05300** m TUBERÍA PVC LIGERA DIÁM. 160 mm PARA COND. CABLES (material)
Precio: 3.58
Medida la longitud útil descargada

#### UG Gases y licuados

**UG00100** u DEPOSITO PROP-BUT.RED PROT.CATOD. 7000L. CHAPA DE ACERO (material)
Precio: 5859.37
Medida la cantidad útil descargada

**UG00200** u DEPÓSITO PROP-BUT. RED PROT. CATOD. 10000 l CHAPA DE ACERO (material)
Precio: 7216.58
Medida la cantidad útil descargada

**UG00300** u DEPÓSITO PROP-BUT. 15000 l CHAPA DE ACERO (material)
Precio: 10662.35
Medida la cantidad útil descargada

**UG00400** u LIMITADOR DE CAUDAL (material)
Precio: 92.44
Medida la cantidad útil descargada

**UG00500** u LIMITADOR DE PRESIÓN (material)
Precio: 31.59
Medida la cantidad útil descargada

**UG00600** u LLAVE CIERRE EMBRIDADA TUBO GAS 33,7 mm DIÁM. EXT. (material)
Precio: 70.64
Medida la cantidad útil descargada

**UG00700** u LLAVE CIERRE EMBRIDADA TUBO GAS 48,3 mm DIÁM. EXT (material)
Precio: 99.33
Medida la cantidad útil descargada

**UG00800** u LLAVE CIERRE EMBRIDADA TUBO GAS 60,3 mm DIÁM. EXT. (material)
Precio: 125.82
Medida la cantidad útil descargada

**UG00900** u LLAVE CIERRE EMBRIDADA TUBO GAS 76,1 mm DIÁM. EXT. (material)
Precio: 167.38
Medida la cantidad útil descargada

**UG01000** u LLAVE DE CORTE DE BOLA DIÁM. 3/4" (15/20 mm) (material)
Precio: 2.61
Medida la cantidad útil descargada

**UG01100** u LLAVE DE CORTE DE BOLA DIÁM. 1/2" (11/13 mm) (material)
Precio: 1.89
Medida la cantidad útil descargada

**UG01200** u LLAVE DE CORTE DE BOLA DIÁM. 1" (22/25 mm) (material)
Precio: 3.66
Medida la cantidad útil descargada

**UG01300** u LLAVE DE CORTE DE BOLA DIÁM. 1 1/4" (28/32 mm) (material)
Precio: 6.51
Medida la cantidad útil descargada

**UG01400** u LLAVE DE CORTE DE BOLA DIÁM. 1 1/2" (36/40 mm) (material)
Precio: 9.71
Medida la cantidad útil descargada

**UG01500** u LLAVE DE CORTE DE BOLA DIÁM. 2" (50/60 mm) (material)
Precio: 15.06
Medida la cantidad útil descargada

**UG01600** u LLAVE DE CORTE DE BOLA DIÁM. 2 1/2" (65/70 mm) (material)
Precio: 30.54
Medida la cantidad útil descargada

**UG01700** u LLAVE DE CORTE DE BOLA DIÁM. 3" (75/80 mm) (material)
Precio: 41.25
Medida la cantidad útil descargada

**UG01800** u LLAVE DE CORTE DE BOLA DIÁM. 4" (110/120 mm) (material)
Precio: 118.86
Medida la cantidad útil descargada

**UG01900** u LLAVE DE CORTE DE BOLA DIÁM. 5" (130/140 mm) (material)
Precio: 219.47
Medida la cantidad útil descargada

**UG02000** u MANÓMETRO TIPO 1 (material)
Precio: 12.8
Medida la cantidad útil descargada

**UG02100** u MEDIDOR DE NIVEL CON INDICADOR DE PUNTO (material)
Precio: 41.18
Medida la cantidad útil descargada

**UG02200** u PROTECCIÓN CON ÁNODOS DE MAGNESIO E HILO DE COBRE (material)
Precio: 819.46
Medida la cantidad útil descargada

**UG02300** u VÁLVULA DE PURGA DE DEPÓSITO DE PROPANO-BUTANO DE 1/2" (material)
Precio: 24.14
Medida la cantidad útil descargada

**UG02400** u VÁLVULA DE SEGURIDAD DE DEPÓSITO PROPANO-BUTANO 1" (material)
Precio: 32.13
Medida la cantidad útil descargada

**UG02500** u VÁLVULA PARA LLENADO DE DEPÓSITO DE PROPANO-BUTANO 1" (material)
Precio: 36.6
Medida la cantidad útil descargada

#### UI Indicadores y señales

**UI00100** u JUEGO DE SOPORTES PARA RÓTULO (material)
Precio: 7.15
Medida la cantidad útil descargada

**UI00200** u JUEGO DE SOPORTES PARA SEÑAL DE TRAFICO (material)
Precio: 22.86
Medida la cantidad útil descargada

**UI00300** kg PINTURA REFLEXIVA CON ESFERAS DE VIDRIO (material)
Precio: 11.78
Medido el peso útil descargaqdo

**UI00400** u PLACA CIRCULAR DE OBLIGACIÓN CHAPA CINCADA DIAM. 60 cm (material)
Precio: 44.56
Medida la cantidad útil descargada

**UI00500** u PLACA CIRCULAR DE PROHIBICIÓN CHAPA CINCADA DIAM. 60 cm (material)
Precio: 44.56
Medida la cantidad útil descargada

**UI00600** u PLACA CUADRADA DE INDICACIÓN CHAPA CINCADA 60x60 cm (material)
Precio: 48.34
Medida la cantidad útil descargada

**UI00700** u PLACA CUADRADA DE PROHIBICIÓN CHAPA CINCADA 60x60 cm (material)
Precio: 50.53
Medida la cantidad útil descargada

**UI00800** u PLACA OCTOGONAL DE STOP CHAPA CINCADA DOBLE APOTEMA 60 cm (material)
Precio: 50.82
Medida la cantidad útil descargada

**UI00900** u PLACA OCTOGONAL DE STOP CHAPA CINCADA DOBLE APOTEMA 90 cm (material)
Precio: 94.19
Medida la cantidad útil descargada

**UI01000** u PLACA RECTANGULAR DE INDICACIÓN CHAPA CINCADA 90x30 cm (material)
Precio: 48.63
Medida la cantidad útil descargada

**UI01100** u PLACA RECTANGULAR DE INDICACIÓN CHAPA CINCADA 90x60 cm (material)
Precio: 102.82
Medida la cantidad útil descargada

**UI01200** u PLACA TRIANGULAR DE PELIGRO CHAPA CINCADA 70X70 cm (material)
Precio: 39.41
Medida la cantidad útil descargada

**UI01300** u PLACA TRIANGULAR DE PELIGRO CHAPA CINCADA 90x90 cm (material)
Precio: 48.54
Medida la cantidad útil descargada

**UI01400** u RÓTULO DE GRUPO O CALLE CHAPA CINCADA (material)
Precio: 89.09
Medida la cantidad útil descargada

**UI01500** u RÓTULO DENOMINADOR CALLE (material)
Precio: 26.33
Medida la cantidad útil descargada

**UI01600** u RÓTULO DENOMINADOR CONJUNTO (material)
Precio: 91.28
Medida la cantidad útil descargada

#### UJ Jardinería

**UJ00050** m3 AGUA DE RIEGO (material)
Precio: 0.55
Medido el volumen útil descargado

**UJ00100** t ABONOS (material)
Precio: 204.95
Medido el peso útil descargado

**UJ00160** kg ABONO QUÍMICO (material)
Precio: 0.02
Medido el peso útil descargado

**UJ00165** kg ABONO BIOLÓGICO (material)
Precio: 0.02
Medido el peso útil descargado

**UJ00200** u ÁRBOL SOMBRA HOJA CADUCA 2,50 m (material)
Precio: 5.92
Medida la cantidad útil descargada

**UJ00300** u ÁRBOL SOMBRA HOJA PERENNE 2,50 m (material)
Precio: 16.16
Medida la cantidad útil descargada

**UJ00400** u ARBUSTO CORRIENTE PORTE MEDIO (material)
Precio: 3.03
Medida la cantidad útil descargada

**UJ00500** u ARBUSTO ESPECIAL GRAN PORTE (material)
Precio: 4.59
Medida la cantidad útil descargada

**UJ00600** m2 CARPOBRUCTOS ADULIS (material)
Precio: 1.03
Medida la superficie útil descargada

**UJ00700** u CONIFERA DECORATIVA, BUEN PORTE (material)
Precio: 71.12
Medida la cantidad útil descargada

**UJ00800** u CONIFERA RESINOSA GRAN ALTURA Y GROSOR 3 m (material)
Precio: 102.96
Medida la cantidad útil descargada

**UJ00900** m2 GRAMA (material)
Precio: 1.34
Medida la superficie útil descargada

**UJ01000** u GRUPO DE ROCALLAS (material)
Precio: 116.91
Medida la cantidad útil descargada

**UJ01100** u GRUPO DE YUCAS (material)
Precio: 52.36
Medida la cantidad útil descargada

**UJ01200** m3 MANTILLO (material)
Precio: 16.93
Medido el volumen útil descargado

**UJ01300** u PHOENIS DACTILIFERA ENTRE 5 Y 7 m (material)
Precio: 780.25
Medida la cantidad útil descargada

**UJ01400** u PLANTA TREPADORA BUEN PORTE (material)
Precio: 3.33
Medida la cantidad útil descargada

**UJ01500** u PLANTA VIVÁCEA DECORATIVA Y DE FLOR (material)
Precio: 0.95
Medida la cantidad útil descargada

**UJ01600** m SETO (material)
Precio: 7.66
Medida la longitud útil descargada

**UJ01700** m2 STENOTAPHINM Y MEZCLA DE SEMILLAS ESPECIALES (material)
Precio: 1.02
Medida la superficie útil descargada

**UJ01800** m3 TIERRA VEGETAL (material)
Precio: 8.37
Medido el volumen útil descargado

**UJ01900** u TUTOR DE MADERA DE CASTAÑO 2 m (material)
Precio: 5.91
Medida la cantidad útil descargada

**UJ02000** u TUTOR DE MADERA DE CASTAÑO 2,75 m (material)
Precio: 5.99
Medida la cantidad útil descargada

**UJ02100** u EUONYMUS JAPONICUS 40/60 cm. (material)
Precio: 7.2
Medida la cantidad útil descargada

**UJ02200** u JAZMINUS FRUCTICANS 80/100 cm. (material)
Precio: 9.2
Medida la cantidad útil descargada

**UJ02300** u ROSAL (material)
Precio: 7.2
Medida la cantidad útil descargada

**UJ02400** m3 CORTEZA DE PINO SELECCIONADA (material)
Precio: 25.6
Medido el volumen útil descargado

**UJ02500** u ROSAL TREPADOR 150/175 cm. (material)
Precio: 8.4
Medida la cantidad útil descargada

**UJ02600** u FICUS MICROCARPA EN CONTENEDOR (material)
Precio: 165.25
Medida la cantidad útil descargada

**UJ02700** m2 SIEMBRA TEPE DICHONDRA REPENS (material)
Precio: 7.5
Medida la cantidad útil descargada

**UJ02710** u FRAXINUS AMERICANA 20/25 (material)
Precio: 106
Medida la cantidad útil descargada

**UJ02730** u ROSAL TREPADOR FLOR PEQUEÑA (material)
Precio: 14
Medida la cantidad útil descargada

**UJ02740** u ROSAL TREPADOR FLOR MEDIANA (material)
Precio: 9.35
Medida la cantidad útil descargada

**UJ02750** u HEREDA HELIZ 40/50 (material)
Precio: 1.28
Medida la cantidad útil descargada

**UJ02760** u PHOENIX DACTYLIFERA 250/350 (material)
Precio: 1146
Medida la cantidad útil descargada

**UJ02770** u TRACHYCARPUS FORTUNEI 175/200 (material)
Precio: 268
Medida la cantidad útil descargada

**UJ02780** u PLATANUS ORIENTALIS 20/25 (material)
Precio: 169
Medida la cantidad útil descargada

**UJ02790** u TAXUS BACCATA 80/100 (material)
Precio: 169
Medida la cantidad útil descargada

**UJ02800** u ZANTEDESCHIA AETHIOPICA CAL>14 (material)
Precio: 1.55
Medida la cantidad útil descargada

**UJ02810** u AGAPANTHUS ALBUM CLASE I (material)
Precio: 1.5
Medida la cantidad útil descargada

**UJ02820** u BUXUS SEMPERVIRENS 30/40 (material)
Precio: 9.84
Medida la cantidad útil descargada

**UJ02830** u NARCISSUS CLASE III (material)
Precio: 0.18
Medida la cantidad útil descargada

**UJ02840** u IRIS XIPHIUM CALIBRE 8/9 (material)
Precio: 0.08
Medida la cantidad útil descargada

**UJ02850** u CYCLAMEN PERSICUM (material)
Precio: 0.69
Medida la cantidad útil descargada

**UJ02860** u FREESIAS DOBLES CALIBRE >5 (material)
Precio: 0.12
Medida la cantidad útil descargada

**UJ02870** u CITRUS MIRTIFOLIA 18-20 (material)
Precio: 495
Medida la cantidad útil descargada

**UJ02880** u HEMEROCALLIS C-3 (material)
Precio: 3.13
Medida la cantidad útil descargada

**UJ02890** u AGAPANTHUS AFRICANUS 20/30 (material)
Precio: 2.7
Medida la cantidad útil descargada

**UJ02900** u ACANTHUS MOLLIS 40/50 (material)
Precio: 5.2
Medida la cantidad útil descargada

**UJ02910** u JASMINUM FRUTICANS 100/125 (material)
Precio: 12.2
Medida la cantidad útil descargada

**UJ02920** u DAMA DE NOCHE 80/100 (material)
Precio: 22
Medida la cantidad útil descargada

| Código | Ud | Descripción | Precio |
|---|---|---|---|
| UJ03000 | m2 | SIEMBRA TEPE SEDUM VARIADOS (material; 12/07/2017) | 29.59 |

#### UP Pavimentaciones

**UP00100** m2 BALDOSA CHINO LAVADO 40x40 cm (material)
Precio: 6.71
Medida la superficie útil descargada

**UP00200** m2 BALDOSA HIDRÁULICA 20x20 cm (material)
Precio: 5.86
Medida la superficie útil descargada

**UP00300** m2 BALDOSA TERRAZO RELIEVE UN COLOR 40x40 cm (material)
Precio: 12.27
Medida la superficie útil descargada

**UP00400** m2 BALDOSA TERRAZO RELIEVE VARIOS COLORES 40x40 cm (material)
Precio: 13.01
Medida la superficie útil descargada

**UP00500** m CUNETA DE HORMIGÓN PREFABRICADA (material)
Precio: 7.24
Medida la longitud útil descargada

**UP00600** m BORDILLO DE HORMIGÓN RIGOLA (material)
Precio: 14.56
Medida la longitud útil descargada

**UP00700** m BORDILLO DE HORMIGÓN ACANALADO 65x35 cm (material)
Precio: 6.64
Medida la longitud útil descargada

**UP00800** m BORDILLO DE HORMIGÓN 10x20x40 cm (material)
Precio: 1.86
Medida la longitud útil descargada

**UP00850** m BORDILLO DE HORMIGÓN REBAJADO 5/15x20x50 cm (material)
Precio: 3.6
Medida la longitud útil descargada

**UP00900** m BORDILLO DE HORMIGÓN 17x28 cm (material)
Precio: 4.26
Medida la longitud útil descargada

**UP01000** m BORDILLO DE HORMIGÓN MOLDURADO 10x20x40 cm (material)
Precio: 1.93
Medida la longitud útil descargada

**UP01100** m BORDILLO GRANITO ACHAFLANADO 17x28 cm (material)
Precio: 16.1
Medida la longitud útil descargada

**UP01150** m Bordillo granito labrado 20x28 (material)
Precio: 17
Medida la longitud útil descargada

**UP01200** kg BETÚN FLUIDO PARA RIEGOS (material)
Precio: 0.2
Medido el peso útil descargado

**UP01300** t MEZCLA ASFÁLTICA TIPO D (material)
Precio: 28.87
Medido el peso útil descargado

**UP01400** t MEZCLA ASFÁLTICA TIPO G 25 (material)
Precio: 24.21
Medido el peso útil descargado

**UP01450** t MEZCLA ASFÁLTICA TIPO S-12 (material)
Precio: 25
Medido el peso útil descargado

**UP01500** t MEZCLA ASFÁLTICA TIPO S (material)
Precio: 24.56
Medido el peso útil descargado

**UP01600** m3 TIERRAS PROCEDENTES DE PRÉSTAMO (material)
Precio: 1.89
Medido el volumen útil descargado

**UP01700** u ADOQUÍN GRANITO (material)
Precio: 0.45
Medida la cantidad útil descargada

**UP01800** u ADOQUÍN COLOR HORMIGÓN VIBRADO DE 22X11X8 cm (material)
Precio: 0.27
Medida la cantidad útil descargada

**UP01900** u ADOQUÍN GRIS, HORM. VIBR. FORMA GEOM. IRREG. 23,5x17x8 cm (material)
Precio: 0.3
Medida la cantidad útil descargada

**UP02000** u ADOQUÍN GRIS, HORMIGÓN VIBRADO DE 22x11x8 cm (material)
Precio: 0.25
Medida la cantidad útil descargada

**UP02100** u ADOQUÍN GRIS, HORMIGÓN VIBRADO DE 22x22x6 cm (material)
Precio: 0.21
Medida la cantidad útil descargada

**UP02200** u ADOQUÍN HORMIGÓN (material)
Precio: 0.27
Medida la cantidad útil descargada

#### US Suministro de agua

**US00100** u VÁLVULA REDUCTORA DIÁM. 60 mm (material)
Precio: 164.13
Medida la cantidad útil descargada

**US00200** u TAPÓN FUNDICIÓN DIÁM. 60 mm (material)
Precio: 6.53
Medida la cantidad útil descargada

**US00300** u BOCA DE RIEGO DIÁM. 25 mm (material)
Precio: 51.79
Medida la cantidad útil descargada

**US00400** u BOCA DE RIEGO DIÁM. 50 mm (material)
Precio: 74.24
Medida la cantidad útil descargada

**US00500** u CAJA HIERRO FUNDIDO (BR) (material)
Precio: 21.03
Medida la cantidad útil descargada

**US00600** u CODO 45º FUNDICIÓN DIÁM. 60 mm (material)
Precio: 15.77
Medida la cantidad útil descargada

**US00700** u CODO 90º FUNDICIÓN DIÁM. 60 mm (material)
Precio: 19.99
Medida la cantidad útil descargada

**US00800** u CONEXIÓN SIAMESA DIÁM. 50 mm (material)
Precio: 143.62
Medida la cantidad útil descargada

**US00900** u HIDRANTE DE 100 mm DIÁM. DE HIERRO FUNDIDO (material)
Precio: 870.81
Medida la cantidad útil descargada

**US01000** u HIDRANTE DIÁM. 50 mm (material)
Precio: 74.64
Medida la cantidad útil descargada

**US01100** u LLAVE DE DESÁGÜE DIÁM. 60 mm (material)
Precio: 32.99
Medida la cantidad útil descargada

**US01200** u LLAVE DE PASO DIÁM. 60 mm (material)
Precio: 44.46
Medida la cantidad útil descargada

**US01300** u LLAVE DE PASO DIÁM. 80 mm (material)
Precio: 50.84
Medida la cantidad útil descargada

**US01400** u LLAVE DE PASO DIÁM. 100 mm (material)
Precio: 66.68
Medida la cantidad útil descargada

**US01500** u LLAVE DE PASO DIÁM. 150 mm (material)
Precio: 113.63
Medida la cantidad útil descargada

**US01600** u LLAVE DE PASO DIÁM. 200 mm (material)
Precio: 159.94
Medida la cantidad útil descargada

**US01700** u LLAVE DE PASO DIÁM. 250 mm (material)
Precio: 297.64
Medida la cantidad útil descargada

**US01800** u PIEZA EN "T" FUNDICIÓN DIÁM. 60 mm (material)
Precio: 20.71
Medida la cantidad útil descargada

**US01900** u REDUCCIÓN FUNDICIÓN DIÁM. 60 mm (material)
Precio: 15.77
Medida la cantidad útil descargada

**US02000** u TAPA FUNDICIÓN 50x50 cm PEATONES (material)
Precio: 34.09
Medida la cantidad útil descargada

**US02100** u TAPA FUNDICIÓN 60x60 cm PEATONES (material)
Precio: 42.14
Medida la cantidad útil descargada

**US02200** u TAPA FUNDICIÓN 70x70 cm PEATONES (material)
Precio: 65.85
Medida la cantidad útil descargada

**US02300** u TAPA FUNDICIÓN 80x80 cm PEATONES (material)
Precio: 99.12
Medida la cantidad útil descargada

**US02400** u TAPA HIDRANTE (material)
Precio: 21.39
Medida la cantidad útil descargada

**US02500** u TAPA METÁLICA 50x50 cm (material)
Precio: 13.65
Medida la cantidad útil descargada

**US02600** u TAPA METÁLICA 60x45 cm (material)
Precio: 16.21
Medida la cantidad útil descargada

**US02700** u TAPA METÁLICA 60x60 cm (material)
Precio: 17.7
Medida la cantidad útil descargada

**US02800** m TUBERÍA FIBROCEMENTO PRESIÓN 15 kg/cm2, 60 mm (material)
Precio: 5.13
Medida la longitud útil descargada

**US02900** m TUBERÍA FIBROCEMENTO PRESIÓN 15 kg/cm2, 80 mm (material)
Precio: 7.3
Medida la longitud útil descargada

**US03000** m TUBERÍA FIBROCEMENTO PRESIÓN 15 kg/cm2, 100 mm (material)
Precio: 8.53
Medida la longitud útil descargada

**US03100** m TUBERÍA FIBROCEMENTO PRESIÓN 15 kg/cm2, 150 mm (material)
Precio: 14.32
Medida la longitud útil descargada

**US03200** m TUBERÍA FIBROCEMENTO PRESIÓN 15 kg/cm2, 200 mm (material)
Precio: 21.61
Medida la longitud útil descargada

**US03300** m TUBERÍA FIBROCEMENTO PRESIÓN 15 kg/cm2, 250 mm (material)
Precio: 29.86
Medida la longitud útil descargada

**US03400** m TUBO FIBROCEMENTO PRESIÓN DIÁM. 350 mm (material)
Precio: 46.96
Medida la longitud útil descargada

**US03500** m TUBO POLIETILENO 20 mm DIÁM. ExT. 3,6 mm ESP. 10 ATM. (material)
Precio: 0.56
Medida la longitud útil descargada

**US03600** m TUBO POLIETILENO 25 mm DIÁM. ExT. 3,6 mm ESP. 10 ATM. (material)
Precio: 0.77
Medida la longitud útil descargada

**US03700** m TUBO POLIETILENO 32 mm DIÁM. ExT. 2,9 mm ESP. 10 ATM. (material)
Precio: 1.15
Medida la longitud útil descargada

**US03800** m TUBO POLIETILENO 40 mm DIÁM. ExT. 3,7 mm ESP. 10 ATM. (material)
Precio: 1.83
Medida la longitud útil descargada

**US03900** m TUBO POLIETILENO 50 mm DIÁM. ExT. 4,6 mm ESP. 10 ATM. (material)
Precio: 2.81
Medida la longitud útil descargada

**US04000** m TUBO POLIETILENO 63 mm DIÁM. ExT. 5,8 mm ESP. 10 ATM. (material)
Precio: 4.29
Medida la longitud útil descargada

**US04100** m TUBO POLIETILENO 75 mm DIÁM. ExT. 6,8 mm ESP. 10 ATM. (material)
Precio: 5.98
Medida la longitud útil descargada

**US04200** m TUBO POLIETILENO 90 mm DIÁM. ExT. 8,2 mm ESP. 10 ATM. (material)
Precio: 8.62
Medida la longitud útil descargada

**US04210** m TUBERÍA GRES VITRIFICADO DIAM 300mm. (material)
Precio: 39.07
Medida la longitud útil descargada

**US04211** m TUBERÍA GRES VITRIFICADO DIAM 400 mm. (material)
Precio: 46.7
Medida la longitud útil descargada

**US04212** m TUBERÍA GRES VITRIFICADO DIAM. 500 mm. (material)
Precio: 74.53
Medida la longitud útil descargada

**US04213** m TUBERÍA GRES VITRIFICADO DIAM. 800 mm. (material)
Precio: 195.59
Medida la longitud útil descargada

**US04300** m TUBERÍA PVC PRESIÓN DIÁM. 50 mm (material)
Precio: 4
Medida la longitud útil descargada

**US04400** u ACOMETIDA AGUAS RED EXISTENTE (material)
Precio: 481.87
Medida la cantidad útil descargada

**US04500** u ACOMETIDA AGUAS RED GENERAL (material)
Precio: 256.27
Medida la cantidad útil descargada

**US10100** m TUBO F.D. K-9 JUNT. AUT. DIÁM. 80 mm (material)
Precio: 12.89
Medida la longitud útil descargada

**US10103** m TUBO F.D. K-9 JUNT. AUT. DIÁM. 100 mm (material)
Precio: 15.68
Medida la longitud útil descargada

**US10109** m TUBO F.D. K-9 JUNT. AUT. DIÁM. 150 mm (material)
Precio: 22.18
Medida la longitud útil descargada

**US10112** m TUBO F.D. K-9 JUNT. AUT. DIÁM. 200 mm (material)
Precio: 30.47
Medida la longitud útil descargada

**US10113** m TUBO F.D. K-9 JUNT. AUT. DIÁM. 300 mm (material)
Precio: 30.47
Medida la longitud útil descargada

**US10130** m TUBO POLIETILENO DIÁM. 75 mm PE50A PN-10. (material)
Precio: 3.7
Medida la longitud útil descargada

**US10133** m TUBO POLIETILENO DIÁM. 90 mm PE50A PN-10. (material)
Precio: 5.36
Medida la longitud útil descargada

**US10136** m TUBO POLIETILENO DIÁM. 110 mm PE50A PN-10 (material)
Precio: 7.61
Medida la longitud útil descargada

**US10139** m TUBO POLIETILENO DIÁM. 125 mm PE50A PN-10 (material)
Precio: 10.34
Medida la longitud útil descargada

**US10145** m TUBO POLIETILENO DIÁM. 200 mm PE100 PN-10 (material)
Precio: 12
Medida la longitud útil descargada

**US10147** m TUBO POLIETILENO DIÁM. 250 mm PE100 PN-10 (material)
Precio: 14
Medida la longitud útil descargada

**US10175** m TUBO FIBROCEMENTO RK DIÁM. 80 A/F (material)
Precio: 6.79
Medida la longitud útil descargada

**US10178** m TUBO FIBROCEMENTO RK DIÁM. 100 A/D (material)
Precio: 8.5
Medida la longitud útil descargada

**US10190** m TUBO FIBROCEMENTO RK DIÁM. 150 A/D P.T. 10 (material)
Precio: 11.37
Medida la longitud útil descargada

**US10199** m TUBO FIBROCEMENTO RK DIÁM. 200 D P.T. 10 (material)
Precio: 18.2
Medida la longitud útil descargada

**US10202** m TUBO FIBROCEMENTO RK DIÁM. 250 D P.T. 10 (material)
Precio: 24.43
Medida la longitud útil descargada

**US10228** m TUBO PVC DIÁM. 90 mm, J/E PN-16. (material)
Precio: 6.09
Medida la longitud útil descargada

**US10500** u CODO EE DIÁM. 80 mm, J/MEC. (material)
Precio: 39.08
Medida la cantidad útil descargada

**US10503** u CODO EE DIÁM. 100 mm, J/MEC. (material)
Precio: 45.91
Medida la cantidad útil descargada

**US10509** u CODO EE DIÁM. 150 mm, J/MEC. (material)
Precio: 68.37
Medida la cantidad útil descargada

**US10512** u CODO EE DIÁM. 200 mm, J/MEC. (material)
Precio: 88.85
Medida la cantidad útil descargada

**US10525** u CODO BB F.D. DIÁM. 80 mm, PN-16 (material)
Precio: 42.4
Medida la cantidad útil descargada

**US10528** u CODO BB F.D. DIÁM. 100 mm, PN-16 (material)
Precio: 51.02
Medida la cantidad útil descargada

**US10534** u CODO BB F.D. DIÁM. 150 mm, PN-16 (material)
Precio: 81.41
Medida la cantidad útil descargada

**US10537** u CODO BB F.D. DIÁM. 200 mm, PN-16 (material)
Precio: 145.46
Medida la cantidad útil descargada

**US10550** u RED. EE 100x80, J/MEC. (material)
Precio: 45.89
Medida la cantidad útil descargada

**US10559** u RED. EE 150x80/100, J/MEC. (material)
Precio: 66.15
Medida la cantidad útil descargada

**US10568** u RED. EE 200x80/150, J/MEC. (material)
Precio: 85.04
Medida la cantidad útil descargada

**US10575** u RED. BRIDA-BRIDA FD. 80x50 mm (material)
Precio: 32.72
Medida la cantidad útil descargada

**US10600** u RED. BB F.D. 100x 80 PN-16 (material)
Precio: 36.53
Medida la cantidad útil descargada

**US10609** u RED. BB F.D. 150x100 PN-16 (material)
Precio: 51.47
Medida la cantidad útil descargada

**US10618** u RED. BB F.D. 200x100 PN-16 (material)
Precio: 75.75
Medida la cantidad útil descargada

**US10627** u RED. BB F.D. 200x150 PN-16 (material)
Precio: 83.37
Medida la cantidad útil descargada

**US10650** u DERIV. "T" EEB 80x80 mm, J/MEC. (material)
Precio: 44.3
Medida la cantidad útil descargada

**US10653** u DERIV. "T" EEB 100x80/100, J/MEC. (material)
Precio: 53.22
Medida la cantidad útil descargada

**US10659** u DERIV. "T" EEB 150x80/150, J/MEC. (material)
Precio: 77.96
Medida la cantidad útil descargada

**US10662** u DERIV. "T" EEB 200x80/200, J/MEC. (material)
Precio: 103.11
Medida la cantidad útil descargada

**US10665** u DERIV. "T" EEB 300x80/300, J/MEC. (material)
Precio: 315.61
Medida la cantidad útil descargada

**US10675** u DERIV. "T" BBB 80x80 F.D. PN-16 (material)
Precio: 73.73
Medida la cantidad útil descargada

**US10678** u DERIV. "T" BBB 100x80/100 PN-16 (material)
Precio: 79.07
Medida la cantidad útil descargada

**US10684** u DERIV. "T" BBB 150x80/150 PN-16 (material)
Precio: 121.95
Medida la cantidad útil descargada

**US10687** u DERIV. "T" BBB 200x80/100 PN-16 (material)
Precio: 178.19
Medida la cantidad útil descargada

**US10700** u DERIV. "T" BBB 200x150/200 PN-16 (material)
Precio: 225.29
Medida la cantidad útil descargada

**US10710** u DERIV. "T" BBB 300x150/300 PN-16 (material)
Precio: 514.45
Medida la cantidad útil descargada

**US10750** u CARRETE BB F.D. 80x500, PN-16 (material)
Precio: 50.96
Medida la cantidad útil descargada

**US10756** u CARRETE BB F.D. 100x500, PN-16 (material)
Precio: 59.31
Medida la cantidad útil descargada

**US10800** u BRIDA CIEGA F.D. DIÁM. 80 mm, PN-16 (material)
Precio: 11.76
Medida la cantidad útil descargada

**US10803** u BRIDA CIEGA F.D. DIÁM. 100 mm, PN-16 (material)
Precio: 13.82
Medida la cantidad útil descargada

**US10809** u BRIDA CIEGA F.D. DIÁM. 150 mm, PN-16 (material)
Precio: 19.36
Medida la cantidad útil descargada

**US10812** u BRIDA CIEGA F.D. DIÁM. 200 mm, PN-16 (material)
Precio: 27.66
Medida la cantidad útil descargada

**US10825** u BRIDA ENCHUFE DIÁM. 80 mm, J/MEC. (material)
Precio: 24.76
Medida la cantidad útil descargada

**US10828** u BRIDA ENCHUFE DIÁM. 100 mm, J/MEC. (material)
Precio: 29.33
Medida la cantidad útil descargada

**US10834** u BRIDA ENCHUFE DIÁM. 150 mm, J/MEC. (material)
Precio: 42.67
Medida la cantidad útil descargada

**US10837** u BRIDA ENCHUFE DIÁM. 200 mm, J/MEC. (material)
Precio: 57.38
Medida la cantidad útil descargada

**US10850** u BRIDA LISO DIÁM. 80 mm (material)
Precio: 11.99
Medida la cantidad útil descargada

**US10880** u ADAPT. ISO2531 (100-96) DIÁM. 80 (material)
Precio: 32.31
Medida la cantidad útil descargada

**US10883** u ADAPT. ISO2531 (121-116) DIÁM. 100 (material)
Precio: 38.83
Medida la cantidad útil descargada

**US10889** u ADAPT. ISO2531 (173-168) DIÁM. 150 (material)
Precio: 50.9
Medida la cantidad útil descargada

**US10892** u ADAPT. ISO2531 (225-219) DIÁM. 200 (material)
Precio: 72.92
Medida la cantidad útil descargada

**US11009** u MANGUITO UNIÓN EE DIÁM. 150, J/MEC. (material)
Precio: 63.87
Medida la cantidad útil descargada

**US11012** u MANGUITO UNIÓN EE DIÁM. 200, J/MEC. (material)
Precio: 82.52
Medida la cantidad útil descargada

**US11015** u MANGUITO UNIÓN EE DIÁM. 300, J/MEC. (material)
Precio: 188
Medida la cantidad útil descargada

**US12000** u UNIÓN GIBAULT DIÁM. 80 A/F (material)
Precio: 9.87
Medida la cantidad útil descargada

**US12003** u UNIÓN GIBAULT DIÁM. 100 A/D (material)
Precio: 11.62
Medida la cantidad útil descargada

**US12015** u UNIÓN GIBAULT DIÁM. 150 A/D (material)
Precio: 25.36
Medida la cantidad útil descargada

**US12024** u UNIÓN GIBAULT DIÁM. 200 D (material)
Precio: 43.06
Medida la cantidad útil descargada

**US12050** u CODO LL DIÁM. 80 A/F (material)
Precio: 13.75
Medida la cantidad útil descargada

**US12053** u CODO LL DIÁM. 100 A/D (material)
Precio: 17.4
Medida la cantidad útil descargada

**US12065** u CODO LL DIÁM. 150 A/D (material)
Precio: 43.81
Medida la cantidad útil descargada

**US12074** u CODO LL DIÁM. 200 D (material)
Precio: 91.63
Medida la cantidad útil descargada

**US12077** u REDUCCIÓN LL 100 A/Dx80 A/F (material)
Precio: 11.66
Medida la cantidad útil descargada

**US12086** u REDUCCIÓN LL 150 A/Dx100 A/D (material)
Precio: 29.94
Medida la cantidad útil descargada

**US12092** u REDUCCIÓN LL 200 Dx100 A/D (material)
Precio: 46.43
Medida la cantidad útil descargada

**US12093** u REDUCCIÓN LL 200 Dx150 A/D (material)
Precio: 47.62
Medida la cantidad útil descargada

**US12125** u BRIDA GRAN TOLER. DIÁM. 80 (material)
Precio: 46.99
Medida la cantidad útil descargada

**US12131** u BRIDA GRAN TOLER. DIÁM. 100 (material)
Precio: 56.16
Medida la cantidad útil descargada

**US12143** u BRIDA GRAN TOLER. DIÁM. 150 (material)
Precio: 89.38
Medida la cantidad útil descargada

**US12149** u BRIDA GRAN TOLER. (236/218) DIÁM. 200 (material)
Precio: 113.18
Medida la cantidad útil descargada

**US12152** u BRIDA GRAN TOLER. (352/334) DIÁM. 300 (material)
Precio: 247.12
Medida la cantidad útil descargada

**US12275** u DERIV. "T" LBL F.D. PN-16 80x80 (material)
Precio: 45.58
Medida la cantidad útil descargada

**US12278** u DERIV. "T" LBL F.D. PN-16 100x80/1 (material)
Precio: 54.02
Medida la cantidad útil descargada

**US12293** u DERIV. "T" LBL F.D. PN-16 150x80/1 (material)
Precio: 82.44
Medida la cantidad útil descargada

**US12296** u DERIV. "T" LBL F.D. PN-16 150x100 (material)
Precio: 91.17
Medida la cantidad útil descargada

**US12302** u DERIV. "T" LBL F.D. PN-16 150x150 (material)
Precio: 117.05
Medida la cantidad útil descargada

**US12305** u DERIV. "T" LBL F.D. PN-16 200x80/1 (material)
Precio: 125.49
Medida la cantidad útil descargada

**US12308** u DERIV. "T" LBL F.D. PN-16 200x100 (material)
Precio: 134.49
Medida la cantidad útil descargada

**US12314** u DERIV. "T" LBL F.D. PN-16 200x150 (material)
Precio: 164.61
Medida la cantidad útil descargada

**US12317** u DERIV. "T" LBL F.D. PN-16 200x200 (material)
Precio: 196.68
Medida la cantidad útil descargada

**US12400** u TAPÓN DIÁM. 80 A/F FUND. GRIS. (material)
Precio: 15.62
Medida la cantidad útil descargada

**US12403** u TAPÓN DIÁM. 100 A/D FUND. GRIS. (material)
Precio: 23.57
Medida la cantidad útil descargada

**US12409** u TAPÓN DIÁM. 150 A/D FUND. GRIS. (material)
Precio: 32.57
Medida la cantidad útil descargada

**US12418** u TAPÓN DIÁM. 200 D FUND. GRIS. (material)
Precio: 51.23
Medida la cantidad útil descargada

**US14000** u CODO POLIET. PE 50A PN-10 DIÁM. 75 mm (material)
Precio: 16.72
Medida la cantidad útil descargada

**US14003** u CODO POLIET. PE 50A PN-10 DIÁM. 90 mm (material)
Precio: 20.77
Medida la cantidad útil descargada

**US14006** u CODO POLIET. PE 50A PN-10 DIÁM. 110 mm (material)
Precio: 39.8
Medida la cantidad útil descargada

**US14009** u CODO POLIET. PE 50A PN-10 DIÁM. 125 mm (material)
Precio: 49.02
Medida la cantidad útil descargada

**US14050** u RED. POLIETILENO PE50A PN-10 90x75 mm (material)
Precio: 64.59
Medida la cantidad útil descargada

**US14053** u RED. POLIETILENO PE50A PN-10 110x75/90 mm (material)
Precio: 20.74
Medida la cantidad útil descargada

**US14059** u RED. POLIETILENO PE50A PN-10 125x75/110 mm (material)
Precio: 24.15
Medida la cantidad útil descargada

**US14200** u "T" POLIETILENO PE50A PN-10 75x75 mm (material)
Precio: 18.82
Medida la cantidad útil descargada

**US14203** u "T" POLIETILENO PE50A PN-10 90x75/90 mm (material)
Precio: 28.67
Medida la cantidad útil descargada

**US14209** u "T" POLIETILENO PE50A PN-10 110x75/110 mm (material)
Precio: 39.78
Medida la cantidad útil descargada

**US14218** u "T" POLIETILENO PE50A PN-10 125x75/125 mm (material)
Precio: 54.85
Medida la cantidad útil descargada

**US14400** u TAPÓN POLIETILENO PE50A PN-10 DIÁM. 75 mm (material)
Precio: 14
Medida la cantidad útil descargada

**US14403** u TAPÓN POLIETILENO PE50A PN-10 DIÁM. 90 mm (material)
Precio: 20.55
Medida la cantidad útil descargada

**US14406** u TAPÓN POLIETILENO PE50A PN-10 DIÁM. 110 mm (material)
Precio: 28.01
Medida la cantidad útil descargada

**US14409** u TAPÓN POLIETILENO PE50A PN-10 DIÁM. 125 mm (material)
Precio: 30.74
Medida la cantidad útil descargada

**US14500** u PORTABR. PE, BRI. L. PN-16 DIÁM. 75 mm (material)
Precio: 34.09
Medida la cantidad útil descargada

**US14503** u PORTABR. PE, BRI. L. PN-16 DIÁM. 90 mm (material)
Precio: 40.69
Medida la cantidad útil descargada

**US14506** u PORTABR. PE, BRI. L. PN-16 DIÁM. 110 mm (material)
Precio: 47.48
Medida la cantidad útil descargada

**US14509** u PORTABR. PE, BRI. L. PN-16 DIÁM. 125 mm (material)
Precio: 56.18
Medida la cantidad útil descargada

**US16003** u CODO EE 45/90º DIÁM. 90 mm FD. PN-16, J/E (material)
Precio: 39.52
Medida la cantidad útil descargada

**US16050** u REDUC. EE 90x75 mm FD. PN-16, J/ELAST. (material)
Precio: 28.54
Medida la cantidad útil descargada

**US16088** u DERIV. "T" FUND. 90x80 mm J/ELAST. (material)
Precio: 46.61
Medida la cantidad útil descargada

**US16178** u TAPÓN DIÁM. 90 mm FD. PN-16, J/ELAST. (material)
Precio: 25.87
Medida la cantidad útil descargada

**US16300** u BRIDA-ENCHUFE DIÁM. 90 FD. PN-16,J/E (material)
Precio: 28.07
Medida la cantidad útil descargada

**US20100** u VAL. A/E ENT. PN16 DIÁM. 80 mm, I/C. MAN. (material)
Precio: 149.94
Medida la cantidad útil descargada

**US20103** u VAL. A/E ENT. PN16 DIÁM. 100 mm I/C. MAN. (material)
Precio: 167.45
Medida la cantidad útil descargada

**US20106** u VAL. A/E ENT. PN16 DIÁM. 125 mm I/C. MAN. (material)
Precio: 229.84
Medida la cantidad útil descargada

**US20109** u VAL. A/E ENT. PN16 DIÁM. 150 mm I/C. MAN. (material)
Precio: 257.21
Medida la cantidad útil descargada

**US20112** u VAL. A/E ENT. PN16 DIÁM. 200 mm I/C. MAN. (material)
Precio: 401.13
Medida la cantidad útil descargada

**US20120** u VÁLV. REDUCT. PRES. DIÁM. 100 mm SANDWICH (material)
Precio: 117.87
Medida la cantidad útil descargada

**US20125** u VÁLV. COMP. A/E DIÁM. 50 mm PN-16 (material)
Precio: 101.14
Medida la cantidad útil descargada

**US20128** u VÁLV. COMP. A/E DIÁM. 80 mm PN-16 (material)
Precio: 115.64
Medida la cantidad útil descargada

**US20175** u VÁLV. COMP. M/M N.O.D. DIÁM. 80 mm, F.D. (material)
Precio: 185.61
Medida la cantidad útil descargada

**US20178** u VÁLV. COMP. M/M N.O.D. DIÁM. 100 mm, F.D. (material)
Precio: 232.05
Medida la cantidad útil descargada

**US20200** u VÁLV. COMP. EQUIPADA DIÁM. 250 mm PN-16 (material)
Precio: 339.8
Medida la cantidad útil descargada

**US20500** u CAJA PAVIM. CILIND. FUND., VAL. (material)
Precio: 18.69
Medida la cantidad útil descargada

**US20600** u BOCA RIEGO DIÁM. 60 mm (material)
Precio: 87.63
Medida la cantidad útil descargada

**US20625** u BOCA RIEGO ARQ. INCORP. DIÁM. 40 mm (material)
Precio: 143.64
Medida la cantidad útil descargada

**US20650** u ARQUETA FUNDICIÓN BOCA RIEGO (material)
Precio: 59.99
Medida la cantidad útil descargada

**US20700** u CABEZA HIDRANTE DIÁM. 100 mm BRONCE (material)
Precio: 82.43
Medida la cantidad útil descargada

**US20725** u HIDRANTE ARQ. INCORP. DIÁM. 70 mm (material)
Precio: 256.29
Medida la cantidad útil descargada

**US21000** u VENTOSA TRIF. DIÁM. 50 mm (material)
Precio: 358.62
Medida la cantidad útil descargada

**US21003** u VENTOSA TRIF. DIÁM. 80 mm (material)
Precio: 461.17
Medida la cantidad útil descargada

**US25006** u TORNILLO BICROMAT. C/T M-16x70 (material)
Precio: 0.5
Medida la cantidad útil descargada

**US25009** u TORNILLO BICROMAT. C/T M-20x80 (material)
Precio: 1.14
Medida la cantidad útil descargada

**US25012** u TORNILLO BICROMAT. C/T M-24x90 (material)
Precio: 2.81
Medida la cantidad útil descargada

**US25050** u JUNTA DE GOMA DIÁM. 80 mm (material)
Precio: 1.09
Medida la cantidad útil descargada

**US25053** u JUNTA DE GOMA DIÁM. 100 mm (material)
Precio: 1.26
Medida la cantidad útil descargada

**US25056** u JUNTA DE GOMA DIÁM. 125 mm (material)
Precio: 1.79
Medida la cantidad útil descargada

**US25059** u JUNTA DE GOMA DIÁM. 150 mm (material)
Precio: 2.51
Medida la cantidad útil descargada

**US25062** u JUNTA DE GOMA DIÁM. 200 mm (material)
Precio: 4.49
Medida la cantidad útil descargada

**US25065** u JUNTA DE GOMA DIÁM. 300 mm (material)
Precio: 4.66
Medida la cantidad útil descargada

**US26005** u PASAMUROS DE ACERO INOX. 40 mm (material)
Precio: 30
Medida la cantidad útil descargada

**US26010** u PASAMUROS DE ACERO INOX. 63 mm (material)
Precio: 35
Medida la cantidad útil descargada

**US26015** m BANDA DE SEÑALIZACIÓN (material)
Precio: 0.25
Medida la longitud útil descargada

#### UT Telefonía

**UT00100** u TAPA METÁLICA ARQUETA REGISTRO CTNE D (material)
Precio: 215.29
Medida la cantidad útil descargada

**UT00200** u TAPA METÁLICA ARQUETA REGISTRO CTNE H (material)
Precio: 190.1
Medida la cantidad útil descargada

#### UU Amueblamiento urbano

**UU00100** u ARCO GRANDE (material)
Precio: 150.63
Medida la cantidad útil descargada

**UU00200** u ARCO PEQUEÑO (material)
Precio: 122.53
Medida la cantidad útil descargada

**UU00300** u BANCO INTEMPERIE, SOPORTE METÁLICO Y ASIENTO PINO FLANDES (material)
Precio: 190.03
Medida la cantidad útil descargada

**UU00350** u BANCO DE FUNDICIÓN 2.30 m. (material)
Precio: 2613.4
Medida la cantidad útil descargada

**UU00400** u COLUMPIO SIMPLE (material)
Precio: 257.44
Medida la cantidad útil descargada

**UU00500** u COLUMPIO TRIPLE (material)
Precio: 372.79
Medida la cantidad útil descargada

**UU00600** u TOBOGAN MEDIANO (material)
Precio: 431.32
Medida la cantidad útil descargada

**UU00700** u LABERINTO CÚBICO (material)
Precio: 462.74
Medida la cantidad útil descargada

**UU00800** u PALANCA BASCULANTE 4 ASIENTOS (material)
Precio: 193.04
Medida la cantidad útil descargada

**UU00900** u PARALELAS SIMPLES (material)
Precio: 82.12
Medida la cantidad útil descargada

**UU01000** u MACOLLA DE ANILLA 20x35 DIAG. INTERIOR 16 mm (material)
Precio: 0.25
Medida la cantidad útil descargada

**UU01100** u MACOLLA DE BASE 40x35 DIAG. INTERIOR 16 mm (material)
Precio: 0.44
Medida la cantidad útil descargada

**UU01200** u MACOLLA INTERMEDIA 70x35 DIAG. INTERIOR 16 mm (material)
Precio: 0.94
Medida la longitud útil descargada

**UU01300** m2 MALLA GALV. RIZADA DE 3 mm DIÁM. ENMARCADA CON "L" 35x35x3 mm (material)
Precio: 10.89
Medida la superficie útil descargada

**UU01400** m2 MALLA GALV. DE 60x120 mm CON PLET. 25x2 mm DE 4 mm DIAM. (material)
Precio: 26.87
Medida la superficie útil descargada

**UU01500** m2 MALLA GALV. SIMPLE TORSIÓN (material)
Precio: 2.25
Medida la superficie útil descargada

**UU01510** m2 MALLA GALV. ELECTROSOLDADA EN PANELES RÍGIDOS (material)
Precio: 7.24
Medida la superficie útil descargada

**UU01600** u PAPELERA PLETINA Y CHAPA PERF., SOPOR. BASC. (material)
Precio: 80.09
Medida la cantidad útil descargada

**UU01700** u PAPELERA PÚBLICA DE PVC CON SOPORTE METALICO (material)
Precio: 54.6
Medida la cantidad útil descargada

**UU01800** u PAPELERA PÚBLICA PVC (material)
Precio: 40.88
Medida la cantidad útil descargada

**UU01810** u PAPELERA DE FUNDICIÓN ESTILO HISTÓRICO (material)
Precio: 382.62
Medida la cantidad útil descargada

**UU01900** m POSTE CHAPA CONFORMADA AC. GALV. (material)
Precio: 5.03
Medida la cantidad útil descargada

**UU02000** m POSTE METÁLICO DIAM. 50 mm GALVANIZADO (material)
Precio: 3.95
Medida la longitud útil descargada

**UU02100** m POSTE METÁLICO GALVANIZADO DE 60 mm (material)
Precio: 5.72
Medida la longitud útil descargada

**UU02200** u PUNTA DE LANZA 65x190 mm DIAG. INTERIOR 16 mm (material)
Precio: 0.92
Medida la cantidad útil descargada

**UU02300** u JUEGO CANASTAS BALONCESTO FIJAS CON TABLERO DE MADERA (material)
Precio: 490.74
Medida la cantidad útil descargada

**UU02400** u JUEGO CANASTAS BALONCESTO MÓVILES CON TABLERO DE MADERA (material)
Precio: 2253.85
Medida la cantidad útil descargada

**UU02500** u JUEGO DE ANCLAJES PARA POSTES DE TENIS (material)
Precio: 60.25
Medida la cantidad útil descargada

**UU02600** u JUEGO DE POSTES DE TENIS (material)
Precio: 167.69
Medida la cantidad útil descargada

**UU02700** u JUEGO DE RED DE POLIETILENO CABLEADO NEGRO MONOFILAMENTO (material)
Precio: 149.18
Medida la cantidad útil descargada

**UU02800** u JUEGO DE REDES DE BALONMANO DE NYLON (material)
Precio: 74.89
Medida la cantidad útil descargada

**UU02900** u JUEGO PLATAFORMA CUADRADA PARA ANCLAJE DE CANASTAS FIJA (material)
Precio: 119.29
Medida la cantidad útil descargada

**UU03000** u JUEGO PORTERÍAS BALONMANO REGLAMENTARIAS (material)
Precio: 785.41
Medida la cantidad útil descargada

**UU03100** u FUENTE AGUA POTABLE FUNDICIÓN (material)
Precio: 1984.76
Medida la cantidad útil descargada

#### UW Varios

### V VIDRIOS Y SINTÉTICOS

#### VL Lunas

**VL00100** m2 LAMR. SEG. 1 LUNA, REFLECT. 6 mm+2 INC. 6 mm C/2 LAM. BUT. INC. (material)
Precio: 143.43
Medida la superficie útil descargada

**VL00200** m2 LAMR. SEG. 1 LUNA, REFLECT. 6 mm+1 INC. 6 mm C/2 LAM. BUT. INC. (material)
Precio: 90.69
Medida la superficie útil descargada

**VL00300** m2 LAMR. SEG. 1 LUNA, TEMPL. COLOR 6 mm+1 INC. 6 mm LAM. BUT. INC. (material)
Precio: 193.79
Medida la superficie útil descargada

**VL00400** m2 LAMR. SEG. 1 LUNA, TEMPL. COLOR 10 mm+1 INC. 6 mm LAM. BUT. INC. (material)
Precio: 250.51
Medida la superficie útil descargada

**VL00500** m2 LAMR. SEG. 2 LUNAS, INCOLORAS, 5 mm DOBLE LAM. BUT. INC. (material)
Precio: 59.72
Medida la superficie útil descargada

**VL00600** m2 LAMR. SEG. 2 LUNAS, INCOLORAS, 6 mm DOBLE LAM. BUT. INC. (material)
Precio: 65.35
Medida la superficie útil descargada

**VL00700** m2 LAMR. SEG. 2 LUNAS, TEMPL. COLOR 6 mm LAM. BUT. COLOR (material)
Precio: 137.54
Medida la superficie útil descargada

**VL00800** m2 LAMR. SEG. 2 LUNAS, INCOLORAS, 10 mm LAM. BUT. INC. (material)
Precio: 153.83
Medida la superficie útil descargada

**VL00900** m2 LAMR. SEG. 2 LUNAS, INCOLOR., 10 mm+1 DE 3 mm C/2 LAM. BUT. INC. (material)
Precio: 215.91
Medida la superficie útil descargada

**VL01000** m2 LAMR. SEG. 3 LUNAS, INCOLORAS, 6 mm C/2 LAM. BUT. INC. (material)
Precio: 148.28
Medida la superficie útil descargada

**VL01100** m2 LAMR. SEG. 3 LUNAS, INCOLORAS, 8 mm+1 DE 3 mm C/3 LAM. BUT. INC. (material)
Precio: 249.22
Medida la superficie útil descargada

**VL01200** m2 LUNA PULIDA FLOTADA DE COLOR FILTRANTE 4 mm (material)
Precio: 15.32
Medida la superficie útil descargada

**VL01300** m2 LUNA PULIDA FLOTADA DE COLOR FILTRANTE 5 mm (material)
Precio: 16.53
Medida la superficie útil descargada

**VL01400** m2 LUNA PULIDA FLOTADA DE COLOR FILTRANTE 6 mm (material)
Precio: 21.27
Medida la superficie útil descargada

**VL01500** m2 LUNA PULIDA FLOTADA DE COLOR FILTRANTE 10 mm (material)
Precio: 36.12
Medida la superficie útil descargada

**VL01600** m2 LUNA PULIDA FLOTADA TEMPLADA 5 mm COLOR (material)
Precio: 36.13
Medida la superficie útil descargada

**VL01700** m2 LUNA PULIDA FLOTADA TEMPLADA 6 mm COLOR (material)
Precio: 50.74
Medida la superficie útil descargada

**VL01800** m2 LUNA PULIDA FLOTADA TEMPLADA 6 mm INCOLORA (material)
Precio: 41.49
Medida la superficie útil descargada

**VL01900** m2 LUNA PULIDA FLOTADA TEMPLADA 8 mm INCOLORA (material)
Precio: 73.78
Medida la superficie útil descargada

**VL02000** m2 LUNA PULIDA FLOTADA TEMPLADA 10 mm INCOLORA (material)
Precio: 103.65
Medida la superficie útil descargada

**VL02100** m2 LUNA PULIDA TEMPLADA 10 mm COLOR (material)
Precio: 124.93
Medida la superficie útil descargada

**VL02200** m2 LUNA PULIDA TEMPLADA 5 mm INCOLORA (material)
Precio: 56.32
Medida la superficie útil descargada

**VL02300** u PUERTA NORMAL. LUNA PULIDA TEMPL. COLOR 2090x796x10 mm (material)
Precio: 258.21
Medida la cantidad útil descargada

**VL02400** u PUERTA NORMAL. LUNA PULIDA TEMPL. COLOR 2190x796x10 mm (material)
Precio: 268.87
Medida la cantidad útil descargada

**VL02500** u PUERTA NORMAL. LUNA PULIDA TEMPL. COLOR 2190x896x10 mm (material)
Precio: 286.59
Medida la cantidad útil descargada

**VL02600** u PUERTA NORMAL. LUNA PULIDA TEMPL. INCOL. 2090x796x10 mm (material)
Precio: 221.92
Medida la cantidad útil descargada

**VL02700** u PUERTA NORMAL. LUNA PULIDA TEMPL. INCOL. 2090x896x10 mm (material)
Precio: 239.94
Medida la cantidad útil descargada

**VL02800** u PUERTA NORMAL. LUNA PULIDA TEMPL. INCOL. 2190x796x10 mm (material)
Precio: 250.7
Medida la cantidad útil descargada

**VL02900** u PUERTA NORMAL. LUNA PULIDA TEMPL. INCOL. 2190x896x10 mm (material)
Precio: 261.92
Medida la cantidad útil descargada

**VL03000** m2 LUNA PULIDA FLOTADA INCOLORA 4 mm (material)
Precio: 3.6
Medida la superficie útil descargada

**VL03100** m2 LUNA PULIDA FLOTADA INCOLORA 5 mm (material)
Precio: 6.5
Medida la superficie útil descargada

**VL03200** m2 LUNA PULIDA FLOTADA INCOLORA 6 mm (material)
Precio: 9.08
Medida la superficie útil descargada

**VL03300** m2 LUNA PULIDA FLOTADA INCOLORA 8 mm (material)
Precio: 12.37
Medida la superficie útil descargada

**VL03400** m2 LUNA PULIDA FLOTADA REFLECTANTE 6 mm (material)
Precio: 27.88
Medida la superficie útil descargada

**VL03500** m2 LUNA PULIDA FLOTADA TRASLÚCIDA 4 mm (material)
Precio: 22.8
Medida la superficie útil descargada

**VL03600** m2 LUNA PULIDA FLOTADA TRASLÚCIDA 5 mm (material)
Precio: 26.27
Medida la superficie útil descargada

**VL03700** m2 LUNA PULIDA FLOTADA TRASLÚCIDA 6 mm (material)
Precio: 29.51
Medida la superficie útil descargada

**VL03800** m2 LUNA PULIDA FLOTADA TRASLÚCIDA 8 mm (material)
Precio: 36.15
Medida la superficie útil descargada

**VL03900** m2 DOBLE LUNA INCOLORA 4 mm, CÁMARA AIRE 6 mm (material)
Precio: 16.37
Medida la superficie útil descargada

**VL04000** m2 DOBLE LUNA INCOLORA 5 mm, CÁMARA AIRE 6 mm (material)
Precio: 19.47
Medida la superficie útil descargada

**VL04100** m2 DOBLE LUNA INCOLORA 8 mm, CÁMARA AIRE 6 mm (material)
Precio: 35.18
Medida la superficie útil descargada

**VL04200** m2 DOBLE LUNA INCOLORA 10 mm, CÁMARA AIRE 6 mm (material)
Precio: 38.93
Medida la superficie útil descargada

**VL04300** m2 DOBLE LUNA INCOLORA 6 mm, CÁMARA AIRE 8 mm (material)
Precio: 31.23
Medida la superficie útil descargada

**VL04400** m2 DOBLE LUNA INCOLORA 8 mm, CÁMARA AIRE 8 mm (material)
Precio: 35.17
Medida la superficie útil descargada

**VL04500** m2 DOBLE LUNA INCOLORA 6 mm, CÁMARA AIRE 12 mm (material)
Precio: 31.03
Medida la superficie útil descargada

**VL04600** m2 DOBLE LUNA REFLECTANTE E INCOLORA DE 6 mm, CÁMARA AIRE 8 mm (material)
Precio: 43.22
Medida la superficie útil descargada

**VL04700** m2 DOBLE LUNA TEMPLADA 10 mm , CÁMARA AIRE 12 mm (material)
Precio: 187.44
Medida la superficie útil descargada

**VL04800** m2 DOBLE LUNA TEMPLADA COLOR 5 mm, CÁMARA AIRE 6 mm (material)
Precio: 109.59
Medida la superficie útil descargada

**VL04900** m2 DOBLE LUNA TEMPLADA COLOR 6 mm, CÁMARA AIRE 12 mm (material)
Precio: 112.13
Medida la superficie útil descargada

**VL80000** m2 LUNA TEMPLADA SECURIT INCOLORA 6 mm (material)
Precio: 35.78
Medida la superficie útil descargada

#### VM Metacrilatos

**VM00100** m2 METACRILATO COMPACTO BLANCO, INCOLORO, NEGRO U OPAL 2 mm (material)
Precio: 22.71
Medida la superficie útil descargada

**VM00200** m2 METACRILATO COMPACTO BLANCO, INCOLORO, NEGRO U OPAL 3 mm (material)
Precio: 25.62
Medida la superficie útil descargada

**VM00300** m2 METACRILATO COMPACTO BLANCO, INCOLORO, NEGRO U OPAL 4 mm (material)
Precio: 31.51
Medida la superficie útil descargada

**VM00400** m2 METACRILATO COMPACTO BLANCO, INCOLORO, NEGRO U OPAL 5 mm (material)
Precio: 36.57
Medida la superficie útil descargada

**VM00500** m2 METACRILATO COMPACTO BLANCO, INCOLORO, NEGRO U OPAL 6 mm (material)
Precio: 39.33
Medida la superficie útil descargada

**VM00600** m2 METACRILATO COMPACTO BLANCO, INCOLORO, NEGRO U OPAL 7 mm (material)
Precio: 46.09
Medida la superficie útil descargada

**VM00700** m2 METACRILATO COMPACTO BLANCO, INCOLORO, NEGRO U OPAL 8 mm (material)
Precio: 61.77
Medida la superficie útil descargada

**VM00800** m2 METACRILATO COMPACTO BLANCO, INCOLORO, NEGRO U OPAL 10 mm (material)
Precio: 76.44
Medida la superficie útil descargada

**VM00900** m2 METACRILATO COMPACTO BLANCO, INCOLORO, NEGRO U OPAL 12 mm (material)
Precio: 88.6
Medida la superficie útil descargada

**VM01000** m2 METACRILATO COMPACTO BLANCO, INCOLORO, NEGRO U OPAL 15 mm (material)
Precio: 112.02
Medida la superficie útil descargada

**VM01100** m2 PLANCHA METACRILATO CELULAR COLOR HIELO O INCOLORO 16 mm (material)
Precio: 37.12
Medida la superficie útil descargada

**VM01200** m2 PLANCHA DE METACRILATO CELULAR INCOLORO 16 mm (material)
Precio: 37.12
Medida la superficie útil descargada

**VM01300** m2 PLANCHA DE METACRILATO CELULAR COLOR 16 mm (material)
Precio: 32.46
Medida la superficie útil descargada

#### VP Policarbonatos

**VP00100** m2 PLANCHA POLICARBONATO CELULAR HIELO/INCOLORO 6 mm (material)
Precio: 24.3
Medida la superficie útil descargada

**VP00200** m2 POLICARBONATO CELULAR HIELO, INCOLORO 8 mm PERFIL CIER. (material)
Precio: 32.84
Medida la superficie útil descargada

**VP00300** m2 PLANCHA POLICARBONATO CELULAR HIELO/INCOLORO 10 mm (material)
Precio: 37.36
Medida la superficie útil descargada

**VP00400** m2 PLANCHA POLICARBONATO CELULAR HIELO/INCOLORO 16 mm (material)
Precio: 59.55
Medida la superficie útil descargada

**VP00500** m2 POLICARBONATO COMPACTO COLOR HIELO O INCOLORO 1 mm ESP. (material)
Precio: 26.83
Medida la superficie útil descargada

**VP00600** m2 POLICARBONATO COMPACTO COLOR HIELO O INCOLORO 2 mm ESP. (material)
Precio: 43.02
Medida la superficie útil descargada

**VP00700** m2 POLICARBONATO COMPACTO COLOR HIELO O INCOLORO 3 mm ESP. (material)
Precio: 64.04
Medida la superficie útil descargada

**VP00800** m2 POLICARBONATO COMPACTO COLOR HIELO O INCOLORO 4 mm ESP. (material)
Precio: 83.1
Medida la superficie útil descargada

**VP00900** m2 PLANCHA POLICARBONATO COMPACTO COLOR HIELO O INCOLORO 5 mm (material)
Precio: 104.68
Medida la superficie útil descargada

**VP01000** m2 POLICARBONATO COMPACTO COLOR HIELO O INCOLORO 6 mm ESP. (material)
Precio: 123.94
Medida la superficie útil descargada

**VP01100** m2 POLICARBONATO COMPACTO COLOR HIELO O INCOLORO 8 mm ESP. (material)
Precio: 154.54
Medida la superficie útil descargada

**VP01200** m2 POLICARBONATO COMPACTO COLOR HIELO O INCOLORO 10 mm ESP. (material)
Precio: 196.51
Medida la superficie útil descargada

#### VV Vidrios

**VV00100** u HOJA PUERTA VID. IMPR. TEMP. INCOLORO 2050x750x9/11 mm (material)
Precio: 296.77
Medida la cantidad útil descargada

**VV00200** u HOJA PUERTA VID. IMPR. TEMP. INCOLORO 2100x800x9/11 mm (material)
Precio: 331.48
Medida la cantidad útil descargada

**VV00300** m2 VIDRIO ARMADO COLOR 6 A 7 mm 12x12 mm (material)
Precio: 31.86
Medida la superficie útil descargada

**VV00400** m2 VIDRIO ARMADO GRIS 5 A 6 mm 12x12 mm (material)
Precio: 34.42
Medida la superficie útil descargada

**VV00500** m2 VIDRIO ARMADO INCOLORO 6 A 7 mm Y 12x12 mm (material)
Precio: 26.58
Medida la superficie útil descargada

**VV00600** m2 VIDRIO ARMADO INCOLORO 6 A 7 mm Y 25x25 mm (material)
Precio: 32.45
Medida la superficie útil descargada

**VV00700** m2 VIDRIO DOBLE (material)
Precio: 13.57
Medida la superficie útil descargada

**VV00800** m2 VIDRIO IMPRESO COLOR 3 A 4 mm (material)
Precio: 16.65
Medida la superficie útil descargada

**VV00900** m2 VIDRIO IMPRESO INCOLORO 3 A 4 mm (material)
Precio: 11.09
Medida la superficie útil descargada

**VV01000** m2 VIDRIO IMPRESO INCOLORO 4 A 5 mm (material)
Precio: 12.71
Medida la superficie útil descargada

**VV01100** m2 VIDRIO IMPRESO INCOLORO 6 A 7 mm (material)
Precio: 14.04
Medida la superficie útil descargada

**VV01200** m2 VIDRIO IMPRESO INCOLORO 9 A 11mm (material)
Precio: 35.39
Medida la superficie útil descargada

**VV01300** m2 VIDRIO IMPRESO TEMPLADO INCOLORO 9 A 11 mm (material)
Precio: 131.1
Medida la superficie útil descargada

**VV01400** m2 DOBLE VIDRIO IMPRESO INCOLORO 4/7 mm, CAMARA AIRE 8 mm (material)
Precio: 28.95
Medida la superficie útil descargada

**VV01500** u PIEZA PAVÉS 190x190x34 mm COLOR (material)
Precio: 3.81
Medida la cantidad útil descargada

**VV01600** u PIEZA PAVÉS 190x190x34 mm INCOLORA (material)
Precio: 4.12
Medida la cantidad útil descargada

**VV01700** u PIEZA PAVÉS 195x195x50 mm INCOLORA (material)
Precio: 5
Medida la cantidad útil descargada

**VV01800** u PIEZA PAVÉS 200x200x80 mm INCOLORA (material)
Precio: 4.97
Medida la cantidad útil descargada

**VV01900** u PIEZA PAVÉS 240x115x80 mm COLOR (material)
Precio: 4.69
Medida la cantidad útil descargada

**VV02000** u PIEZA PAVÉS 240x115x80 mm INCOLORA (material)
Precio: 4
Medida la cantidad útil descargada

**VV02100** u PIEZA PAVÉS 240x240x80 mm COLOR (material)
Precio: 7.99
Medida la cantidad útil descargada

**VV02200** u PIEZA PAVÉS 300x 60x40 mm INCOLORA (material)
Precio: 3.49
Medida la cantidad útil descargada

**VV02300** u PIEZA PAVÉS 300x300x25 mm INCOLORA (material)
Precio: 6.76
Medida la cantidad útil descargada

**VV02400** u PIEZA PAVÉS 305x147x34 mm COLOR (material)
Precio: 5.05
Medida la cantidad útil descargada

**VV02500** m2 VIDRIO EN "U" ARMADO INCOLORO 270x41x6 mm (material)
Precio: 27.23
Medida la superficie útil descargada

**VV02600** m2 VIDRIO EN "U" INCOLORO, 270x41x6 mm (material)
Precio: 24.08
Medida la superficie útil descargada

#### VW Varios

**VW00100** m BASTIDOR DE ALUMINIO EN "U" (material)
Precio: 3.67
Medida la longitud útil descargada

**VW00200** u CERRADURA CENTRAL HOJA ACERO INOXIDABLE (material)
Precio: 91.57
Medida la cantidad útil descargada

**VW00300** u CERRADURA EN PAVIMENTO AC. INOX. (material)
Precio: 78.4
Medida la cantidad útil descargada

**VW00400** u CERRADURA Y MANIVELA ACERO INOXIDABLE (material)
Precio: 86.45
Medida la cantidad útil descargada

**VW00500** u CONTRAFUERTE UNIÓN FIJO CON PRACT. LUNAS AC. INOX. (material)
Precio: 39.7
Medida la cantidad útil descargada

**VW00600** u FRENO ACERO INOXIDABLE (material)
Precio: 156.81
Medida la cantidad útil descargada

**VW00700** m GOMA PIRAMIDAL DE 122 mm (material)
Precio: 2.34
Medida la longitud útil descargada

**VW00800** u HERRAJES UNION LUNAS TEMPLADAS ACERO INOXIDABLE (material)
Precio: 29.3
Medida la cantidad útil descargada

**VW00900** u JUEGO BISAGRAS ACERO INOXIDABLE (material)
Precio: 79.91
Medida la cantidad útil descargada

**VW01000** kg MASILLA DE SILICONA (material)
Precio: 8.44
Medido el peso útil descargado

**VW01100** kg MASILLA PLASTICA (material)
Precio: 0.56
Medido el peso útil descargado

**VW01200** u PATILLAS APARENTES ANCLAJE, ACERO INOXIDABLE (material)
Precio: 13.55
Medida la cantidad útil descargada

**VW01300** m PERFIL ABOTONABLE CIERRE DE ALVEOLOS (material)
Precio: 0.55
Medida la longitud útil descargada

**VW01400** m PERFIL EN "U" DE CIERRE DE ALUMINIO DE 16 mm (material)
Precio: 2.33
Medida la longitud útil descargada

**VW01500** m PERFIL EN "U" DE NEOPRENO (material)
Precio: 0.4
Medida la longitud útil descargada

**VW01600** m PERFIL UNIVERSAL DE ALUMINIO DE 60 mm CON GOMA TRAPECIO (material)
Precio: 8.33
Medida la longitud útil descargada

**VW01700** m PERFILES ALUM. BASTIDOR Y CIERRE EN "U" Y "L" (material)
Precio: 5.64
Medida la longitud útil descargada

**VW01800** m PERFILES SEPARADOR Y DE APOYO EN PVC (material)
Precio: 2.3
Medida la longitud útil descargada

**VW01900** u PIEZA DE GIRO ACERO INOXIDABLE CON PERNIO (material)
Precio: 69.57
Medida la cantidad útil descargada

**VW02000** m SELLADO SILICONA (material)
Precio: 1.13
Medida la longitud útil descargada

**VW02100** u SISTEMA AUTOMÁTICO MANDO Y ACCIONAMIENTO POR RADAR (material)
Precio: 4121.8
Medida la cantidad útil descargada

**VW02200** u TIRADOR ACERO INOXIDABLE (material)
Precio: 14.35
Medida la cantidad útil descargada

**VW02300** u TIRADOR LUNA TEMPLADA COLOR 10 mm (material)
Precio: 109.41
Medida la cantidad útil descargada

**VW02400** u TIRADOR LUNA TEMPLADA INCOLORA 10 mm (material)
Precio: 136.52
Medida la cantidad útil descargada

**VW02500** u TIRADOR MADERA SAPELLY (material)
Precio: 37.51
Medida la cantidad útil descargada

**VW02600** u TORNILLO AUTORROSCANTE DE 56 mm DE ACERO INOXIDABLE (material)
Precio: 1.14
Medida la cantidad útil descargada

**VW02700** u TORNILLO AUTORROSCANTE DE 63 mm DE ACERO INOXIDABLE (material)
Precio: 1.17
Medida la cantidad útil descargada

**VW02800** u TORNILLO AUTOTALADRANTE DE ACERO INOXIDABLE (material)
Precio: 0.26
Medida la cantidad útil descargada

**VW02900** u ESPEJO LUNA PUL. PLAT. INCOL. CANT. BISEL 300x500x5 mm (material)
Precio: 25.63
Medida la cantidad útil descargada

**VW03000** u ESPEJO LUNA PUL. PLAT. INCOL. CANT. BISEL 500x2400x5 mm (material)
Precio: 120.76
Medida la cantidad útil descargada

**VW03100** m2 ESPEJO LUNA PULIDA PLATEADA INCOLORA 5 mm (material)
Precio: 50.19
Medida la superficie útil descargada

### W VARIOS

#### WW Varios

| Código | Ud | Descripción | Precio |
|---|---|---|---|
| WW00100 | u | DETONADOR ELÉCTRICO (material) | 1 |
| WW00200 | kg | EXPLOSIVO GOMA 2E-C (material) | 4.02 |
| WW00300 | u | MATERIAL COMPLEMENTARIO O PZAS. ESPECIALES (material) | 0.55 |
| WW00400 | u | PEQUEÑO MATERIAL (material) | 0.3 |
| WW00500 | u | TRABAJOS COMPLEMENTARIOS (material) | 0.3 |
| WW00600 | u | MATERIAL AUXILIAR REVESTIMIENTO (material) | 1.22 |
| WW00700 | m | CINTA DE POLIETILENO AUTOADHESIVA (material) | 0.85 |
| WW04100 | u | NUDILLO DE MADERA (material) | 0.19 |
| WW04800 | m | RASTREL PINO 60x30 mm (material) | 1.06 |
| WW10020 | l | DETERGENTE CALIDAD ALIMENTARIA (material) | 0.7 |
| WW80010 | kg | PUNTAS 20x100 cm (material) | 7.42 |
| WW80020 | kg | PUNTAS 17X70 (material) | 7.36 |
| WW80030 | u | CORTAFUEGOS DE CHAPA DE ACERO (material) | 65.88 |
| WW80040 | m | PERFIL EN T GUIADO 85x75x3 mm (material) | 6.78 |
| WW80050 | m | PERFIL EN L 85x75x3 mm (material) | 4.32 |
| WW80060 | u | ESCUADRA NIVELACIÓN INOX 4 mm (material) | 2.27 |
| WW80400 | m2 | MALLA FIBRA DE VIDRIO 3x3 (material) | 2.31 |

### X AISLAMIENTOS

#### XA Acústicos

**XA80000** m2 PANEL RÍGIDO LANA VIDRIO CALIBEL-40 C/PLACA YESO (material)
Precio: 21.1
Medida la superficie útil descargada

| Código | Ud | Descripción | Precio |
|---|---|---|---|
| XA90000 | m | BANDA ELASTICA 10 mm (material) | 0.1 |

#### XI Impermeabilizaciones

**XI00100** kg ADHESIVO CAUCHO SINTETICO EN DISOLUCIÓN (material)
Precio: 4.1
Medido el peso útil descargado

**XI00200** kg ADHESIVO PVC LÍQUIDO (material)
Precio: 12.97
Medido el peso útil descargado

**XI00300** m2 ARMADURA FIBRA DE VIDRIO (material)
Precio: 6.5
Medida la superficie útil descargada

**XI00400** kg COLA DE CONTACTO (material)
Precio: 7.45
Medido el peso útil descargado

**XI00500** kg EMULSIÓN ASFALTICA (material)
Precio: 2.38
Medido el peso útil descargado

**XI00600** kg ESMALTE DE POLIETILENO CLOROSULFONADO (material)
Precio: 10.8
Medido el peso útil descargado

**XI00700** m GALÓN FIBRA VIDRIO PARA JUNTAS (material)
Precio: 0.42
Medida la longitud útil descargada

**XI00800** kg IMPRIMADOR DE BASE ASFÁLTICA (material)
Precio: 1.6
Medido el peso útil descargado

**XI00900** m2 LÁMINA CAUCHO-BUTILO, 2 mm (material)
Precio: 10.51
Medida la superficie útil descargada

**XI00950** m2 LÁMINA CAUCHO- VULCANIZADO EPDM 0,75 mm (material)
Precio: 5.74
Medida la superficie útil descargada

**XI00951** m2 LÁMINA CAUCHO- VULCANIZADO EPDM 1 mm (material)
Precio: 6.75
Medida la superficie útil descargada

**XI00952** m2 LÁMINA CAUCHO- VULCANIZADO EPDM 1,2 mm (material)
Precio: 7.2
Medida la superficie útil descargada

**XI00953** m2 LÁMINA CAUCHO- VULCANIZADO EPDM 1,5 mm (material)
Precio: 8.84
Medida la superficie útil descargada

**XI00954** m2 LÁMINA CAUCHO- VULCANIZADO EPDM 2 mm (material)
Precio: 10.1
Medida la superficie útil descargada

**XI01000** m2 LÁMINA CAUCHO SINTETICO BLANCO ARMADO DE 1,2 mm (material)
Precio: 12.25
Medida la superficie útil descargada

**XI01100** m2 LÁMINA POLIETILENO 0,2 mm (material)
Precio: 0.6
Medida la superficie útil descargada

**XI01200** m2 LÁMINA POLIETILENO ESPUMADO 3 mm (material)
Precio: 0.88
Medida la superficie útil descargada

**XI01300** m2 LÁMINA POLIETILENO ESPUMADO 5 mm (material)
Precio: 1.47
Medida la superficie útil descargada

**XI01500** m2 LÁMINA VINILICA PVC CON ARM. POLIESTIRENO 1,2 mm (material)
Precio: 8.55
Medida la superficie útil descargada

**XI01501** m2 LÁMINA VINILICA PVC CON ARM. POLIESTIRENO 1,5 mm (material)
Precio: 14.6
Medida la superficie útil descargada

**XI01600** m2 LÁMINA VINILICA PVC FLEXIBLE 1 COMPT. 1 mm (material)
Precio: 7.15
Medida la superficie útil descargada

**XI01700** m MÁSTIC ASFÁLTICO PARA JUNTAS DE DILATACIÓN (material)
Precio: 0.87
Medida la longitud útil descargada

**XI01800** m2 MEMBRANA BETÚN MODIF. ARM. DOBLE POLIETILENO 4 mm (material)
Precio: 6.65
Medida la superficie útil descargada

**XI01900** m2 MEMBRANA BETÚN MODIF. ARM. DOBLE VELO VIDRIO DE 4 mm (material)
Precio: 4.99
Medida la superficie útil descargada

**XI02000** m2 MEMBRANA BETÚN MODIF. ARM. POLIETILENO DE 3 mm (material)
Precio: 5.8
Medida la superficie útil descargada

**XI02100** m2 MEMBRANA BETÚN MODIF. ARM. VELO VIDRIO DE 3 mm (material)
Precio: 3.94
Medida la superficie útil descargada

**XI02200** m2 MEMBRANA BETÚN MODIF. ALM. ARM. POLIETILENO DE 2,6 kg (material)
Precio: 3.6
Medida la superficie útil descargada

**XI02300** m2 MEMBRANA BETÚN MODIF. ALM. ARM. POLIETILENO DE 4 mm (material)
Precio: 8.25
Medida la superficie útil descargada

**XI02400** kg RESINA EPOXI DOS COMPONENTES (material)
Precio: 12.4
Medido el peso útil descargado

**XI02500** m OBTURADOR DE POLIESTIRENO DIAM. 20 mm (material)
Precio: 0.84
Medida la longitud útil descargada

**XI02600** kg PINTURA METALIZADA ANTIRREFLECTACTE (material)
Precio: 5
Medido el peso útil descargado

**XI02700** kg PINTURA OXIASFALTO (material)
Precio: 1.64
Medido el peso útil descargado

**XI02800** kg PINTURA RESINA ACRILICA UN COMPONENTE (material)
Precio: 4.97
Medido el peso útil descargado

**XI02900** kg IMPERMEABILIZANTE POR CRISTALIZACIÓN (material)
Precio: 10.27
Medido el peso útil descargado

| Código | Ud | Descripción | Precio |
|---|---|---|---|
| XI02505 | m | OBTURADOR DE ESPUMA POLIETILENO DIAM. 40 MM (material; 12/07/2017) | 1.61 |

#### XT Térmicos

**XT00100** m3 PERLITA EN SACOS B-10 (material)
Precio: 512.6
Medido el volumen útil descargado

**XT00200** m3 ÁRIDO LIGERO ARCILLA EXPANDIDA 400 kg/m3 (material)
Precio: 405
Medido el volumen útil descargado

**XT00300** m3 BORRA FIBRA VIDRIO 80 kg/m3 (material)
Precio: 256.8
Medido el volumen útil descargado

**XT00400** m2 COMPLEJO P. FIB. VID. 40 mm 70 kg/m3 Y PL. CARTÓN-YESO 10 mm (material)
Precio: 14.8
Medida la superficie útil descargada

**XT00500** m COQUILLA ESP. ELAST. POLIET. 0,040 W/mºC 12x10 mm DIÁM. x ESP. (material)
Precio: 0.5
Medida la longitud útil descargada

**XT00600** m COQUILLA ESP. ELAST. POLIET. 0,040 W/mºC 15x10 mm DIÁM. x ESP. (material)
Precio: 0.52
Medida la longitud útil descargada

**XT00700** m COQUILLA ESP. ELAST. POLIET. 0,040 W/mºC 18x10 mm DIÁM. x ESP. (material)
Precio: 0.6
Medida la longitud útil descargada

**XT00800** m COQUILLA ESP. ELAST. POLIET. 0,040 W/mºC 22x10 mm DIÁM. x ESP. (material)
Precio: 0.69
Medida la longitud útil descargada

**XT00900** m COQUILLA ESP. ELAST. POLIET. 0,040 W/mºC 28x10 mm DIÁM. x ESP. (material)
Precio: 0.8
Medida la longitud útil descargada

**XT01000** m COQUILLA ESP. ELAST. POLIET. 0,040 W/mºC 48x20 mm DIÁM. x ESP. (material)
Precio: 2.86
Medida la longitud útil descargada

**XT01100** m COQUILLA ESP. ELAST. POLIET. 0,040 W/mºC 60x20 mm DIÁM. x ESP. (material)
Precio: 4.96
Medida la longitud útil descargada

**XT01200** m COQUILLA ESP. ELAST. POLIET. 0,040 W/mºC 76x20 mm DIÁM. x ESP. (material)
Precio: 5.8
Medida la longitud útil descargada

**XT01300** m COQUILLA ESP. ELAST. POLIET. 0,040 W/mºC 89x20 mm DIÁM. x ESP. (material)
Precio: 7.03
Medida la longitud útil descargada

**XT01400** m COQUILLA ESP. ELAST. POLIET. 0,040 W/mºC 102x20 mm DIÁM. x ESP. (material)
Precio: 13.56
Medida la longitud útil descargada

**XT01500** m COQUILLA ESP. ELAST. POLIET. 0,040 W/mºC 114x20 mm DIÁM. x ESP. (material)
Precio: 14.6
Medida la longitud útil descargada

**XT01600** m COQUILLA ESP. ELAST. POLIET. 0,040 W/mºC 139x20 mm DIÁM. x ESP. (material)
Precio: 16.8
Medida la longitud útil descargada

**XT01700** m COQUILLA FIB. VIDR. CON PAPEL KRAFF ALUM. DIÁM. 21 mm ESP. 30 mm (material)
Precio: 5.64
Medida la longitud útil descargada

**XT01800** m COQUILLA FIB. VIDR. CON PAPEL KRAFF ALUM. DIÁM. 21 mm ESP. 40 mm (material)
Precio: 7.5
Medida la longitud útil descargada

**XT01900** m COQUILLA FIB. VIDR. CON PAPEL KRAFF ALUM. DIÁM. 27 mm ESP. 30 mm (material)
Precio: 6.45
Medida la longitud útil descargada

**XT02000** m COQUILLA FIB. VIDR. CON PAPEL KRAFF ALUM. DIÁM. 27 mm ESP. 40 mm (material)
Precio: 7.85
Medida la longitud útil descargada

**XT02100** m COQUILLA FIB. VIDR. CON PAPEL KRAFF ALUM. DIÁM. 34 mm ESP. 30 mm (material)
Precio: 6.64
Medida la longitud útil descargada

**XT02200** m COQUILLA FIB. VIDR. CON PAPEL KRAFF ALUM. DIÁM. 34 mm ESP. 40 mm (material)
Precio: 7.9
Medida la longitud útil descargada

**XT02300** m COQUILLA FIB. VIDR. CON PAPEL KRAFF ALUM. DIÁM. 42 mm ESP. 30 mm (material)
Precio: 7.15
Medida la longitud útil descargada

**XT02400** m COQUILLA FIB. VIDR. CON PAPEL KRAFF ALUM. DIÁM. 42 mm ESP. 40 mm (material)
Precio: 7.95
Medida la longitud útil descargada

**XT02500** m COQUILLA FIB. VIDR. CON PAPEL KRAFF ALUM. DIÁM. 48 mm ESP. 30 mm (material)
Precio: 7.42
Medida la longitud útil descargada

**XT02600** m COQUILLA FIB. VIDR. CON PAPEL KRAFF ALUM. DIÁM. 48 mm ESP. 40 mm (material)
Precio: 8.15
Medida la longitud útil descargada

**XT02700** m COQUILLA FIB. VIDR. CON PAPEL KRAFF ALUM. DIÁM. 60 mm ESP. 30 mm (material)
Precio: 7.55
Medida la longitud útil descargada

**XT02800** m COQUILLA FIB. VIDR. CON PAPEL KRAFF ALUM. DIÁM. 60 mm ESP. 40 mm (material)
Precio: 8.32
Medida la longitud útil descargada

**XT02900** m COQUILLA FIB. VIDR. CON PAPEL KRAFF ALUM. DIÁM. 76 mm ESP. 30 mm (material)
Precio: 7.6
Medida la longitud útil descargada

**XT03000** m COQUILLA FIB. VIDR. CON PAPEL KRAFF ALUM. DIÁM. 76 mm ESP. 40 mm (material)
Precio: 8.45
Medida la longitud útil descargada

**XT03100** m COQUILLA FIB. VIDR. CON PAPEL KRAFF ALUM. DIÁM. 89 mm ESP. 30 mm (material)
Precio: 7.65
Medida la longitud útil descargada

**XT03200** m COQUILLA FIB. VIDR. CON PAPEL KRAFF ALUM. DIÁM. 89 mm ESP. 40 mm (material)
Precio: 8.55
Medida la longitud útil descargada

**XT03300** m COQUILLA FIB. VIDR. CON PAPEL KRAFF AL. DIÁM. 114 mm ESP. 40 mm (material)
Precio: 8.1
Medida la longitud útil descargada

**XT03400** m COQUILLA FIB. VIDR. CON PAPEL KRAFF AL. DIÁM. 114 mm ESP. 50 mm (material)
Precio: 9.55
Medida la longitud útil descargada

**XT03500** m COQUILLA FIBRA VIDRIO DIÁM. 21 mm ESPESOR 30 mm (material)
Precio: 2.53
Medida la longitud útil descargada

**XT03600** m COQUILLA FIBRA VIDRIO DIÁM. 21 mm ESPESOR 40 mm (material)
Precio: 3.33
Medida la longitud útil descargada

**XT03700** m COQUILLA FIBRA VIDRIO DIÁM. 27 mm ESPESOR 30 mm (material)
Precio: 2.84
Medida la longitud útil descargada

**XT03800** m COQUILLA FIBRA VIDRIO DIÁM. 27 mm ESPESOR 40 mm (material)
Precio: 3.69
Medida la longitud útil descargada

**XT03900** m COQUILLA FIBRA VIDRIO DIÁM. 34 mm ESPESOR 30 mm (material)
Precio: 2.95
Medida la longitud útil descargada

**XT04000** m COQUILLA FIBRA VIDRIO DIÁM. 34 mm ESPESOR 40 mm (material)
Precio: 4.09
Medida la longitud útil descargada

**XT04100** m COQUILLA FIBRA VIDRIO DIÁM. 34 mm ESPESOR 50 mm (material)
Precio: 5.39
Medida la longitud útil descargada

**XT04200** m COQUILLA FIBRA VIDRIO DIÁM. 42 mm ESPESOR 30 mm (material)
Precio: 3.17
Medida la longitud útil descargada

**XT04300** m COQUILLA FIBRA VIDRIO DIÁM. 42 mm ESPESOR 40 mm (material)
Precio: 4.52
Medida la longitud útil descargada

**XT04400** m COQUILLA FIBRA VIDRIO DIÁM. 42 mm ESPESOR 50 mm (material)
Precio: 5.78
Medida la longitud útil descargada

**XT04500** m COQUILLA FIBRA VIDRIO DIÁM. 48 mm ESPESOR 40 mm (material)
Precio: 4.85
Medida la longitud útil descargada

**XT04600** m COQUILLA FIBRA VIDRIO DIÁM. 48 mm ESPESOR 50 mm (material)
Precio: 6.33
Medida la longitud útil descargada

**XT04700** m COQUILLA FIBRA VIDRIO DIÁM. 60 mm ESPESOR 40 mm (material)
Precio: 5.32
Medida la longitud útil descargada

**XT04800** m COQUILLA FIBRA VIDRIO DIÁM. 60 mm ESPESOR 50 mm (material)
Precio: 6.94
Medida la longitud útil descargada

**XT04900** m COQUILLA FIBRA VIDRIO DIÁM. 60 mm ESPESOR 60 mm (material)
Precio: 7.94
Medida la longitud útil descargada

**XT05000** m COQUILLA FIBRA VIDRIO DIÁM. 76 mm ESPESOR 40 mm (material)
Precio: 6.12
Medida la longitud útil descargada

**XT05100** m COQUILLA FIBRA VIDRIO DIÁM. 76 mm ESPESOR 50 mm (material)
Precio: 8.41
Medida la longitud útil descargada

**XT05200** m COQUILLA FIBRA VIDRIO DIÁM. 76 mm ESPESOR 60 mm (material)
Precio: 9.4
Medida la longitud útil descargada

**XT05300** m COQUILLA FIBRA VIDRIO DIÁM. 89 mm ESPESOR 40 mm (material)
Precio: 6.94
Medida la longitud útil descargada

**XT05400** m COQUILLA FIBRA VIDRIO DIÁM. 89 mm ESPESOR 50 mm (material)
Precio: 8.95
Medida la longitud útil descargada

**XT05500** m COQUILLA FIBRA VIDRIO DIÁM. 89 mm ESPESOR 60 mm (material)
Precio: 9.9
Medida la longitud útil descargada

**XT05600** m COQUILLA FIBRA VIDRIO DIÁM. 114 mm ESPESOR 40 mm (material)
Precio: 8.23
Medida la longitud útil descargada

**XT05700** m COQUILLA FIBRA VIDRIO DIÁM. 114 mm ESPESOR 50 mm (material)
Precio: 10.37
Medida la longitud útil descargada

**XT05800** m COQUILLA FIBRA VIDRIO DIÁM. 114 mm ESPESOR 60 mm (material)
Precio: 11.3
Medida la longitud útil descargada

**XT05900** m COQUILLA CAUCHO-VINILO 0,028 W/mºC 10x9 mm (material)
Precio: 0.93
Medida la longitud útil descargada

**XT06000** m COQUILLA CAUCHO-VINILO 0,028 W/mºC 12x9 mm (material)
Precio: 1.04
Medida la longitud útil descargada

**XT06100** m COQUILLA CAUCHO-VINILO 0,028 W/mºC 15x9 mm (material)
Precio: 1.15
Medida la longitud útil descargada

**XT06200** m COQUILLA CAUCHO-VINILO 0,028 W/mºC 22x9 mm (material)
Precio: 1.41
Medida la longitud útil descargada

**XT06300** m COQUILLA ESP. ELAST. CAUCHO/VINILO 0,028 W/mk 12x13 mm (material)
Precio: 1.44
Medida la longitud útil descargada

**XT06400** m COQUILLA ESP. ELAST. CAUCHO/VINILO 0,028 W/mk 15x13 mm (material)
Precio: 1.57
Medida la longitud útil descargada

**XT06500** m COQUILLA ESP. ELAST. CAUCHO/VINILO 0,028 W/mk 15x19 mm (material)
Precio: 3.14
Medida la longitud útil descargada

**XT06600** m COQUILLA ESP. ELAST. CAUCHO/VINILO 0,028 W/mk 18X13 mm (material)
Precio: 1.73
Medida la longitud útil descargada

**XT06700** m COQUILLA ESP. ELAST. CAUCHO/VINILO 0,028 W/mk 18x19 mm (material)
Precio: 3.38
Medida la longitud útil descargada

**XT06800** m COQUILLA ESP. ELAST. CAUCHO/VINILO 0,028 W/mk 22x13 mm (material)
Precio: 1.91
Medida la longitud útil descargada

**XT06900** m COQUILLA ESP. ELAST. CAUCHO/VINILO 0,028 W/mk 22X19 mm (material)
Precio: 3.68
Medida la longitud útil descargada

**XT07000** m COQUILLA ESP. ELAST. CAUCHO/VINILO 0,028 W/mk 28x13 mm (material)
Precio: 2.56
Medida la longitud útil descargada

**XT07100** m COQUILLA ESP. ELAST. CAUCHO/VINILO 0,028 W/mk 28x19 mm (material)
Precio: 4.48
Medida la longitud útil descargada

**XT07200** m COQUILLA ESP. ELAST. CAUCHO/VINILO 0,028 W/mk 35x13 mm (material)
Precio: 3
Medida la longitud útil descargada

**XT07300** m COQUILLA ESP. ELAST. CAUCHO/VINILO 0,028 W/mk 35x19 mm (material)
Precio: 4.92
Medida la longitud útil descargada

**XT07400** m COQUILLA ESP. ELAST. CAUCHO/VINILO 0,028 W/mk 42X19 mm (material)
Precio: 5.5
Medida la longitud útil descargada

**XT07500** m COQUILLA ESP. ELAST. CAUCHO/VINILO 0,028 W/mk 48x13 mm (material)
Precio: 3.75
Medida la longitud útil descargada

**XT07600** m COQUILLA ESP. ELAST. CAUCHO/VINILO 0,028 W/mk 48x19 mm (material)
Precio: 6.64
Medida la longitud útil descargada

**XT07700** m COQUILLA ESP. ELAST. CAUCHO/VINILO 0,028 W/mk 54x19 mm (material)
Precio: 7.43
Medida la longitud útil descargada

**XT07800** m COQUILLA ESP. ELAST. CAUCHO/VINILO 0,028 W/mk 60x13 mm (material)
Precio: 4.48
Medida la longitud útil descargada

**XT07900** m COQUILLA ESP. ELAST. CAUCHO/VINILO 0,028 W/mk 60x19 mm (material)
Precio: 7.75
Medida la longitud útil descargada

**XT08000** m COQUILLA ESP. ELAST. CAUCHO/VINILO 0,028 W/mk 76x13 mm (material)
Precio: 6.34
Medida la longitud útil descargada

**XT08100** m COQUILLA ESP. ELAST. CAUCHO/VINILO 0,028 W/mk 76x19 mm (material)
Precio: 9.59
Medida la longitud útil descargada

**XT08200** m COQUILLA ESP. ELAST. CAUCHO/VINILO 0,028 W/mk 89x13 mm (material)
Precio: 7.55
Medida la longitud útil descargada

**XT08300** m COQUILLA ESP. ELAST. CAUCHO/VINILO 0,028 W/mk 89x19 mm (material)
Precio: 11.33
Medida la longitud útil descargada

**XT08400** m COQUILLA ESP. ELAST. CAUCHO/VINILO 0,028 W/mk101x13 mm (material)
Precio: 9.19
Medida la longitud útil descargada

**XT08500** m COQUILLA ESP. ELAST. CAUCHO/VINILO 0,028 W/mk114x13 mm (material)
Precio: 10.89
Medida la longitud útil descargada

**XT08600** m COQUILLA ESP. ELAST. POLIET. 0,040 W/mk 22x20 mm DIÁM. x ESP. (material)
Precio: 1.56
Medida la longitud útil descargada

**XT08700** m COQUILLA ESP. ELAST. POLIET. 0,040 W/mk 28x20 mm DIÁM. x ESP. (material)
Precio: 1.96
Medida la longitud útil descargada

**XT08800** m COQUILLA ESP. ELAST. POLIET. 0,040 W/mk 28x30 mm DIÁM. x ESP. (material)
Precio: 2.9
Medida la longitud útil descargada

**XT08900** m COQUILLA ESP. ELAST. POLIET. 0,040 W/mk 35x20 mm DIÁM. x ESP. (material)
Precio: 2.2
Medida la longitud útil descargada

**XT09000** m COQUILLA ESP. ELAST. POLIET. 0,040 W/mk 35x30 mm DIÁM. x ESP. (material)
Precio: 4.15
Medida la longitud útil descargada

**XT09100** m COQUILLA ESP. ELAST. POLIET. 0,040 W/mk 42x20 mm DIÁM. x ESP. (material)
Precio: 2.54
Medida la longitud útil descargada

**XT09200** m COQUILLA ESP. ELAST. POLIET. 0,040 W/mk 42x30 mm DIÁM. x ESP. (material)
Precio: 5.5
Medida la longitud útil descargada

**XT09300** m COQUILLA ESP. ELAST. POLIET. 0,040 W/mk 48x30 mm DIÁM. x ESP. (material)
Precio: 5.65
Medida la longitud útil descargada

**XT09400** m COQUILLA ESP. ELAST. POLIET. 0,040 W/mk 60x30 mm DIÁM. x ESP. (material)
Precio: 8.75
Medida la longitud útil descargada

**XT09500** m COQUILLA ESP. ELAST. POLIET. 0,040 W/mk 76x30 mm DIÁM. x ESP. (material)
Precio: 9.9
Medida la longitud útil descargada

**XT09600** m COQUILLA ESP. ELAST. POLIET. 0,040 W/mk 88x36 mm DIÁM. x ESP. (material)
Precio: 14.15
Medida la longitud útil descargada

**XT09700** m COQUILLA ESP. ELAST. POLIET. 0,040 W/mk 89x30 mm DIÁM. x ESP. (material)
Precio: 12.37
Medida la longitud útil descargada

**XT09800** m COQUILLA ESP. ELAST. POLIET. 0,040 W/mk 114x36 mm DIÁM. x ESP. (material)
Precio: 22.8
Medida la longitud útil descargada

**XT09900** m2 FIELTRO DESNUDO SEMIRRÍGIDO FIB. VIDR. 25 mm DENS. 22 kg/m3 (material)
Precio: 5.73
Medida la superficie útil descargada

**XT10000** m2 FIELTRO FIBRA VIDRIO FLEXIBLE 4 mm (material)
Precio: 2.33
Medida la superficie útil descargada

**XT10100** m2 FIELTRO FIBRA VIDRIO 12 mm Y 40 kg/m3 PEG. A PAPEL ALQUITRANADO (material)
Precio: 4.37
Medida la superficie útil descargada

**XT10200** m2 FIELTRO FIBRA VIDRIO ESPESOR 12 mm DENSIDAD 36 kg/m3 (material)
Precio: 6.98
Medida la superficie útil descargada

**XT10300** m2 FIELTRO FIB. VIDR. RECUB. PAPEL-ALUM. 45 mm DENS. 13,5 kg/m3 (material)
Precio: 4.37
Medida la superficie útil descargada

**XT10400** m2 FIELTRO FIBRA VIDRIO RECUBIERTO 60 mm DENSIDAD 12 kg/m3 (material)
Precio: 4.06
Medida la superficie útil descargada

**XT10500** m2 FIELTRO FIBRA VIDRIO RECUBIERTO 70 mm DENSIDAD 12 kg/m3 (material)
Precio: 5.51
Medida la superficie útil descargada

**XT10600** m2 FIELTRO FIBRA VIDRIO RECUBIERTO 80 mm DENSIDAD 12 kg/m3 (material)
Precio: 7.15
Medida la superficie útil descargada

**XT10700** m2 MANTA FIB. VIDR. TELA METÁLICA GALV. ESP. 40 mm 50 kg/m3 DENS. (material)
Precio: 11.14
Medida la superficie útil descargada

**XT10800** m2 MANTA FIB. VIDR. TELA METÁLICA GALV. ESP. 50 mm 50 kg/m3 DENS. (material)
Precio: 13.25
Medida la superficie útil descargada

**XT10900** m2 MANTA FIB. VIDR. TELA METÁLICA GALV. ESP. 60 mm 50 kg/m3 DENS. (material)
Precio: 15.5
Medida la superficie útil descargada

**XT11000** m3 MORTERO LIG. HIDRÁULICO Y FIBRA LANA ROCA (material)
Precio: 110.8
Medido el volumen útil descargado

**XT11100** m3 PANEL AISLANTE AGLOMERADO RÍGIDO DE PERLITA Y FIBRAS (material)
Precio: 191.34
Medido el volumen útil descargado

**XT11200** m2 PANEL LANA MINERAL 40 mm (material)
Precio: 4.7
Medida la superficie útil descargada

**XT11201** m3 PROYECTADO LANA MINERAL (material)
Precio: 120.21
Medido el volumen útil descargado

**XT11300** m2 PANEL RÍGIDO FIB. VIDR. RECUBIERTO ESP. 25 mm DENS. 110 kg/m3 (material)
Precio: 5.89
Medida la superficie útil descargada

**XT11400** m2 PANEL RÍGIDO FIB. VIDR. RECUBIERTO ESP. 30 mm DENS. 110 kg/m3 (material)
Precio: 7.07
Medida la superficie útil descargada

**XT11500** m2 PANEL RÍGIDO FIB. VIDR. RECUBIERTO ESP. 40 mm DENS. 110 kg/m3 (material)
Precio: 9.5
Medida la superficie útil descargada

**XT11600** m2 PANEL RÍGIDO FIBRA VIDRIO 25 mm ESP. 70 kg/m3 CARA PROT. (material)
Precio: 8.15
Medida la superficie útil descargada

**XT11700** m2 PANEL RÍGIDO FIBRA VIDRIO 20 mm DENSIDAD 61 kg/m3 (material)
Precio: 3.96
Medida la superficie útil descargada

**XT11701** m2 PANEL RÍGIDO FIBRA VIDRIO 30 mm DENSIDAD 61 kg/m3 (material)
Precio: 4.2
Medida la superficie útil descargada

**XT11800** m2 PANEL RÍGIDO FIBRA VIDRIO 25 mm DENSIDAD 61 kg/m3 (material)
Precio: 4.95
Medida la superficie útil descargada

**XT11900** m2 PANEL RÍGIDO FIBRA VIDRIO 30 mm DENSIDAD 38 kg/m3 (material)
Precio: 3.79
Medida la superficie útil descargada

**XT12000** m2 PANEL RÍGIDO FIBRA VIDRIO 40 mm DENSIDAD 38 kg/m3 (material)
Precio: 4.94
Medida la superficie útil descargada

**XT12100** m2 PANEL RÍGIDO FIBRA VIDRIO 50 mm DENSIDAD 38 kg/m3 (material)
Precio: 7.14
Medida la superficie útil descargada

**XT12200** m2 PANEL RÍGIDO FIBRA VIDRIO 60 mm DENSIDAD 38 kg/m3 (material)
Precio: 9.37
Medida la superficie útil descargada

**XT12300** m2 PANEL SEMIRRÍGIDO FIB. VIDR. RECUBIERTO 40 mm DENS. 15 kg/m3 (material)
Precio: 3.79
Medida la superficie útil descargada

**XT12400** m2 PANEL SEMIRRÍGIDO FIB. VIDR. RECUBIERTO 50 mm DENS. 15 kg/m3 (material)
Precio: 5.55
Medida la superficie útil descargada

**XT12500** m2 PANEL SEMIRRÍGIDO FIB. VIDR. RECUBIERTO 60 mm DENS. 15 kg/m3 (material)
Precio: 5.68
Medida la superficie útil descargada

**XT12600** m2 PANEL SEMIRRÍGIDO FIB. VIDR. RECUBIERTO 70 mm DENS. 15 kg/m3 (material)
Precio: 6.63
Medida la superficie útil descargada

**XT12700** m2 PANEL SEMIRRÍGIDO FIBRA VIDRIO 30 mm DENSIDAD 22 kg/m3 (material)
Precio: 2.19
Medida la superficie útil descargada

**XT12720** m2 PANEL SEMIRRÍGIDO LANA MINERAL 30 mm DENSIDAD 30 kg/m3 (material)
Precio: 2.34
Medida la superficie útil descargada

**XT12721** m2 PANEL SEMIRRÍGIDO LANA MINERAL 40 mm DENSIDAD 30 kg/m3 (material)
Precio: 3.85
Medida la superficie útil descargada

**XT12722** m2 PANEL SEMIRRÍGIDO LANA MINERAL 50 mm DENSIDAD 30 kg/m3 (material)
Precio: 4.34
Medida la superficie útil descargada

**XT12723** m2 PANEL SEMIRRÍGIDO LANA MINERAL 60 mm DENSIDAD 30 kg/m3 (material)
Precio: 4.82
Medida la superficie útil descargada

**XT12724** m2 PANEL SEMIRRÍGIDO LANA MINERAL 80 mm DENSIDAD 30 kg/m3 (material)
Precio: 5.3
Medida la superficie útil descargada

**XT12730** m2 PANEL SEMIRRÍGIDO LANA MINERAL + P. KRAFF 30 mm D 30 kg/m3 (material)
Precio: 2.88
Medida la superficie útil descargada

**XT12731** m2 PANEL SEMIRRÍGIDO LANA MINERAL + P. KRAFF 40 mm D 30 kg/m3 (material)
Precio: 4.39
Medida la superficie útil descargada

**XT12732** m2 PANEL SEMIRRÍGIDO LANA MINERAL + P. KRAFF 50 mm D 30 kg/m3 (material)
Precio: 4.86
Medida la superficie útil descargada

**XT12733** m2 PANEL SEMIRRÍGIDO LANA MINERAL + P. KRAFF 60 mm D 30 kg/m3 (material)
Precio: 5.36
Medida la superficie útil descargada

**XT12734** m2 PANEL SEMIRRÍGIDO LANA MINERAL + P. KRAFF 80 mm D 30 kg/m3 (material)
Precio: 5.84
Medida la superficie útil descargada

**XT12750** m2 PANEL RÍGIDO LANA MINERAL 30 mm DENSIDAD 70 kg/m3 (material)
Precio: 5.55
Medida la superficie útil descargada

**XT12751** m2 PANEL RÍGIDO LANA MINERAL 40 mm DENSIDAD 70 kg/m3 (material)
Precio: 7.26
Medida la superficie útil descargada

**XT12752** m2 PANEL RÍGIDO LANA MINERAL 50 mm DENSIDAD 70 kg/m3 (material)
Precio: 9.27
Medida la superficie útil descargada

**XT12753** m2 PANEL RÍGIDO LANA MINERAL 60 mm DENSIDAD 70 kg/m3 (material)
Precio: 11.12
Medida la superficie útil descargada

**XT12754** m2 PANEL RÍGIDO LANA MINERAL 80 mm DENSIDAD 70 kg/m3 (material)
Precio: 14.88
Medida la superficie útil descargada

**XT12800** m2 PANEL SEMIRRÍGIDO FIBRA VIDRIO 40 mm DENSIDAD 15 kg/m3 (material)
Precio: 1.95
Medida la superficie útil descargada

**XT12900** m2 PANEL SEMIRRÍGIDO FIBRA VIDRIO 40 mm DENSIDAD 22 kg/m3 (material)
Precio: 2.92
Medida la superficie útil descargada

**XT13000** m2 PANEL SEMIRRÍGIDO FIBRA VIDRIO 50 mm DENSIDAD 15 kg/m3 (material)
Precio: 2.44
Medida la superficie útil descargada

**XT13001** m2 LÁMINA DE POLIETILENO RETICULADO 5 mm (material)
Precio: 1.7
Medida la superficie útil descargada

**XT13002** m2 LÁMINA DE POLIETILENO RETICULADO 10 mm (material)
Precio: 2.12
Medida la superficie útil descargada

**XT13003** m2 PLACA DE POLIETILENO RETICULADO 30 mm (material)
Precio: 1.05
Medida la superficie útil descargada

**XT13100** m2 PANEL SEMIRRÍGIDO FIBRA VIDRIO 50 mm DENSIDAD 22 kg/m3 (material)
Precio: 3.65
Medida la superficie útil descargada

| Código | Ud | Descripción | Precio |
|---|---|---|---|
| XT13101 | m2 | LÁMINA DE POLIETILENO NO RETICULADO 5 mm (material) | 1.1 |
| XT13102 | m2 | LÁMINA DE POLIETILENO NO RETICULADO 10 mm (material) | 2.7 |

**XT13200** m2 PANEL SEMIRRÍGIDO FIBRA VIDRIO 60 mm DENSIDAD 15 kg/m3 (material)
Precio: 2.93
Medida la superficie útil descargada

**XT13300** m2 PANEL SEMIRRÍGIDO FIBRA VIDRIO 60 mm DENSIDAD 22 kg/m3 (material)
Precio: 4.38
Medida la superficie útil descargada

**XT13400** m2 PANEL SEMIRRÍGIDO FIBRA VIDRIO 70 mm DENSIDAD 15 kg/m3 (material)
Precio: 3.42
Medida la superficie útil descargada

**XT13500** m2 PANEL SEMIRRÍGIDO FIBRA VIDRIO 70 mm DENSIDAD 22 kg/m3 (material)
Precio: 5.11
Medida la superficie útil descargada

**XT13600** m2 PLACAS CORCHO 60 mm ESPESOR, DENSIDAD 110 kg/m3 (material)
Precio: 11.6
Medida la superficie útil descargada

**XT13700** m3 POLIESTIRENO PLANCHAS RIGID. FLEXIBILIZADAS, DENS. 10 kg/m3 (material)
Precio: 158
Medido el volumen útil descargado

**XT13701** m3 POLIESTIRENO PLANCHAS RIGID. FLEXIBILIZADAS, DENS. 15 a 18 kg/m3 (material)
Precio: 322
Medido el volumen útil descargado

**XT13800** m3 POLIESTIRENO EXTRUSIONADO EN PLANCHAS DENSDAD 25 kg/m3 (material)
Precio: 372
Medido el volumen útil descargado

**XT13825** m2 POLIESTIRENO EXTRUSIONADO EN PLANCHAS ALTA DENSDAD 50mm (material)
Precio: 14.84
Medida la superficie útil descargada

**XT13850** m2 LÁMINA POLIESTIRENO EXTRUSIONADO 5 mm (material)
Precio: 1.87
Medida la superficie útil descargada

**XT13900** m3 POLIESTIRENO PLANCHAS RIGIDAS, DENS. 10 kg/m3 (material)
Precio: 148.8
Medido el volumen útil descargado

**XT14000** m3 POLIESTIRENO PLANCHAS RIGIDAS, DENS. 12 kg/m3 (material)
Precio: 178.6
Medido el volumen útil descargado

**XT14100** m3 POLIESTIRENO PLANCHAS RIGIDAS, DENS. 15 kg/m3 (material)
Precio: 223.2
Medido el volumen útil descargado

**XT14200** m3 POLIURETANO DENSIDAD 30 kg/m3 (material)
Precio: 97.5
Medido el volumen útil descargado

**XT14300** m3 POLIURETANO DENSIDAD 35 kg/m3 (material)
Precio: 113.75
Medido el volumen útil descargado

**XT14400** m3 POLIURETANO DENSIDAD 40 kg/m3 (material)
Precio: 130
Medido el volumen útil descargado

**XT14500** m3 POLIURETANO DENSIDAD 50 kg/m3 (material)
Precio: 162.5
Medido el volumen útil descargado

**XT14600** m3 POLIURETANO DENSIDAD 65 kg/m3 (material)
Precio: 211.25
Medido el volumen útil descargado

**XT14700** m3 POLIURETANO DENSIDAD 70 kg/m3 (material)
Precio: 227.5
Medido el volumen útil descargado

**XT14800** m CORDÓN FIBRA VIDRIO 30 mm DIÁM. DENSIDAD 120 kg/m3 (material)
Precio: 1.42
Medida la longitud útil descargada

**XT15000** m3 POLIESTIRENO PLANCHAS RIGIDAS, DENS. 15 kg/m3 (material)
Precio: 183.12
Medido el volumen útil descargado

**XT15100** m2 POLIESTIRENO EXPANDIDO ELASTIFICADO 10MM (material)
Precio: 1.15
Medido el volumen útil descargado

**XT15101** m2 POLIESTIRENO EXPANDIDO ELASTIFICADO 20MM (material)
Precio: 1.86
Medido el volumen útil descargado

**XT15102** m2 POLIESTIRENO EXPANDIDO ELASTIFICADO 30MM (material)
Precio: 2.57
Medido el volumen útil descargado

**XT19000** m2 LÁMINA SINTÉTICA ALTA DENSIDAD VISCOLÁSTICA 3,5 kg/m2 (material)
Precio: 4.25
Medida la superficie útil descargada

**XT19001** m2 LÁMINA SINTÉTICA ALTA DENSIDAD VISCOLÁSTICA 5 kg/m2 (material)
Precio: 5.27
Medida la superficie útil descargada

**XT19002** m2 LÁMINA SINTÉTICA ALTA DENSIDAD VISCOLÁSTICA 7 kg/m2 (material)
Precio: 6.43
Medida la superficie útil descargada

**XT19003** m2 LÁMINA SINTÉTICA ALTA DENSIDAD VISCOLÁSTICA 10 kg/m2 (material)
Precio: 8.27
Medida la superficie útil descargada

**XT19005** m2 LÁMINA SINTÉTICA ALTA DENSIDAD VIS. + FIELTRO POROSO 4,1 kg/m2 (material)
Precio: 9.6
Medida la superficie útil descargada

**XT19006** m2 LÁMINA SINTÉTICA ALTA DENSIDAD VIS. + FIELTRO POROSO 5,6 kg/m2 (material)
Precio: 10.51
Medida la superficie útil descargada

**XT19007** m2 LÁMINA SINTÉTICA ALTA DENSIDAD VIS. + FIELTRO POROSO 7,6 kg/m2 (material)
Precio: 11.57
Medida la superficie útil descargada

**XT19008** m2 LÁMINA SINTÉTICA ALTA DENSIDAD VIS. + FIELTRO POROSO 8,2 kg/m2 (material)
Precio: 16.49
Medida la superficie útil descargada

**XT80000** m2 PANEL DE LANA MINERAL DE 25 mm (material)
Precio: 6.22
Medida la superficie útil descargada

**XT80010** m2 PANEL DE LANA MINERAL DE 15 mm (material)
Precio: 3.55
Medida la superficie útil descargada

**XT80020** m2 PANEL LANA MINERAL DE 40 mm (material)
Precio: 8.43
Medida la superficie útil descargada

**XT80500** m COQUILLA ESPESOR 19x18 TEMP. 150º C (material)
Precio: 1.17
Medida la longitud útil descargada

**XT80510** m COQUILLA ESPESOR 19x35 TEMP. 150º C (material)
Precio: 1.97
Medida la longitud útil descargada

**XT80520** m COQUILLA ESPESOR 19x60 TEMP. 150º C (material)
Precio: 3.07
Medida la longitud útil descargada

**XT80550** m COQUILLA ESPESOR 19x18 TEMP. 150º C. REVEST. ALUMINIO (material)
Precio: 4.57
Medida la longitud útil descargada

**XT80560** m COQUILLA ESPESOR 19x35 TEMP. 150º C. REVEST. ALUMINIO (material)
Precio: 5.49
Medida la longitud útil descargada

**XT80570** m COQUILLA ESPESOR 19x60 TEMP. 150º C. REVEST. ALUMINIO (material)
Precio: 6.67
Medida la longitud útil descargada

#### XW Varios

**XW00100** m3 MORTERO IGNÍF. CEMENTO, ADITV, PERLITA EXPANDIDA (material)
Precio: 316.58
Medido el volumen útil descargado

**XW00200** m3 MORTERO IGNÍF. CEMENTO, PERLITA VERMICULITA (material)
Precio: 287.1
Medido el volumen útil descargado

**XW00300** m3 MORTERO IGNÍF. ESCAYOLA Y PERLITA (material)
Precio: 289.3
Medido el volumen útil descargado

**XW00400** m3 MORTERO IGNÍF. YESO, VERMICULITA ADITIVOS (material)
Precio: 246.95
Medido el volumen útil descargado

**XW01000** u ELECTRODO SISTEMA ELECTRO-OSMOSIS-FORESIS (material)
Precio: 1.2
Medida la cantidad útil descargada

## -AUX Precios Auxiliares (04/04/2006)

### AA. ÁRIDOS Y PIEDRAS (09/10/2007)

#### AAA. Arenas (09/10/2007)

#### AAC. Áridos de caliza (09/10/2007)

#### AAG. Gravas (09/10/2007)

#### AAM. Áridos de mármol (09/10/2007)

#### AAP. Piedras (09/10/2007)

#### AAS. Áridos de sílice o cuarzo (09/10/2007)

#### AAW. Varios (09/10/2007)

### AC. CIMENTACIONES Y ESTRUCTURAS (09/10/2007)

#### ACA. Aceros (09/10/2007)

#### ACB. Bovedillas (09/10/2007)

#### ACE. Elementos auxiliares (09/10/2007)

#### ACH. Hormigones (09/10/2007)

#### ACM. Maderas y elementos de encofrado (09/10/2007)

#### ACP. Pilotes (09/10/2007)

#### ACV. Viguetas (09/10/2007)

#### ACW. Varios (09/10/2007)

### AD. DECORACIÓN (09/10/2007)

#### ADA. Aseos y vestuarios (09/10/2007)

#### ADC. Cocinas (09/10/2007)

#### ADD. Dormitorios (09/10/2007)

#### ADE. Estanterías (09/10/2007)

#### ADJ. Jardineras y plantas (09/10/2007)

#### ADL. Lámparas (09/10/2007)

#### ADM. Mesas (09/10/2007)

#### ADS. Sillas y sillones (09/10/2007)

#### ADW. Varios (09/10/2007)

### AE. RESIDUOS (29/03/2009)

#### AEA. Metales y aleaciones

**AEA00100** t TRANSPORTE INTERIOR MECANICO DE RESIDUOS METALICOS A 100 m (maquinaria)
Precio: 4.81
Transporte interior mecánico de residuos metálicos a 100 m.

| Código | Ud | Descripción | Rendimiento | Precio | Importe |
|---|---|---|---|---|---|
| ME00400 | h | RETROEXCAVADORA | 0.018 | 34.98 | 0.63 |
| MK00300 | h | CARRETILLA MECÁNICA BASCULANTE 1 m3 | 0.11 | 3.65 | 0.40 |
| TP00100 | h | PEÓN ESPECIAL | 0.2 | 18.9 | 3.78 |
|  |  | Total |  |  | 4.81 |

#### AEF. Asfalto, alquitrán y otros productos alquitranados (29/03/2009)

#### AEH. Hormigones, ladrillos, tejas, materiales derivados del yeso

**AEH00100** m3 TRANSPORTE INTERIOR MECANICO DE RESIDUOS PETREOS SELECCIONADOS A (maquinaria)
Precio: 4.77
Transporte interior mecánico de residuos pétreos seleccionados a 100 m.

| Código | Ud | Descripción | Rendimiento | Precio | Importe |
|---|---|---|---|---|---|
| ME00400 | h | RETROEXCAVADORA | 0.017 | 34.98 | 0.59 |
| MK00300 | h | CARRETILLA MECÁNICA BASCULANTE 1 m3 | 0.11 | 3.65 | 0.40 |
| TP00100 | h | PEÓN ESPECIAL | 0.2 | 18.9 | 3.78 |
|  |  | Total |  |  | 4.77 |

#### AEI. Material de aislamiento (29/03/2009)

#### AEM. Maderas, papeles, cartones, plásticos, vidrios y sintéticos (29/03/2009)

#### AER. Residuos metálicos

**AER00100** m3 TRANSPORTE INTERIOR MECANICO DE RESIDUOS MIXTOS A 100 m (maquinaria)
Precio: 2.88
Transporte interior mecánico de residuos mixtos a 100 m.

| Código | Ud | Descripción | Rendimiento | Precio | Importe |
|---|---|---|---|---|---|
| ME00400 | h | RETROEXCAVADORA | 0.017 | 34.98 | 0.59 |
| MK00300 | h | CARRETILLA MECÁNICA BASCULANTE 1 m3 | 0.11 | 3.65 | 0.40 |
| TP00100 | h | PEÓN ESPECIAL | 0.1 | 18.9 | 1.89 |
|  |  | Total |  |  | 2.88 |

#### AET. Terrenos (29/03/2009)

#### AEW. Varios (29/03/2009)

### AF. FÁBRICAS (ALBAÑILERÍA) (09/10/2007)

#### AFB. Bloques (09/10/2007)

#### AFL. Ladrillos (09/10/2007)

#### AFP. Placas y paneles (09/10/2007)

#### AFS. Sillares y mampuestos (09/10/2007)

#### AFW. Varios (09/10/2007)

### AG. AGLOMERANTES Y MORTEROS (04/04/2006)

#### AGA. Aditivos (09/10/2007)

#### AGC. Cementos (04/04/2006)

#### AGE. Escayolas (04/04/2006)

#### AGK. Cales

**AGK00100** m3 CAL AÉREA APAGADA EN PASTA CL 90 (material)
Precio: 147.63
Cal aérea apagada en pasta CL 90, confeccionada a mano, según UNE-EN 459-1:2002.

| Código | Ud | Descripción | Rendimiento | Precio | Importe |
|---|---|---|---|---|---|
| TP00100 | h | PEÓN ESPECIAL | 4.12 | 18.9 | 77.87 |
| GK00300 | t | CAL VIVA | 0.397 | 174.61 | 69.32 |
| GW00100 | m3 | AGUA POTABLE | 0.793 | 0.55 | 0.44 |
|  |  | Total |  |  | 147.63 |

#### AGL. Lechadas

**AGL00100** m3 LECHADA DE CEMENTO CEM II/A-L 32,5 N (material)
Precio: 116.28
Lechada de cemento CEM II/A-L 32,5 N, envasado, confeccionada a mano, según UNE-EN 197-1:2000.

| Código | Ud | Descripción | Rendimiento | Precio | Importe |
|---|---|---|---|---|---|
| TP00100 | h | PEÓN ESPECIAL | 3.605 | 18.9 | 68.13 |
| GC00200 | t | CEMENTO CEM II/A-L 32,5 N EN SACOS | 0.515 | 92.54 | 47.66 |
| GW00100 | m3 | AGUA POTABLE | 0.891 | 0.55 | 0.49 |
|  |  | Total |  |  | 116.28 |

**AGL00200** m3 LECHADA DE CAL AÉREA CL 90 (material)
Precio: 132.3
Lechada de cal aérea CL 90, confeccionada a mano, según UNE-EN 459-1:2002.

| Código | Ud | Descripción | Rendimiento | Precio | Importe |
|---|---|---|---|---|---|
| TP00100 | h | PEÓN ESPECIAL | 4.12 | 18.9 | 77.87 |
| GK00300 | t | CAL VIVA | 0.309 | 174.61 | 53.95 |
| GW00100 | m3 | AGUA POTABLE | 0.876 | 0.55 | 0.48 |
|  |  | Total |  |  | 132.3 |

**AGL80500** m3 LECHADA DE CEMENTO BLANCO BL II/A-L 42,5 R (material)
Precio: 195.52
Lechada de cemento blanco BL II/A-L 42,5 R, envasado, confeccionada a mano, según UNE-EN 197-1:2000.

| Código | Ud | Descripción | Rendimiento | Precio | Importe |
|---|---|---|---|---|---|
| TP00100 | h | PEÓN ESPECIAL | 3.605 | 18.9 | 68.13 |
| GC00100 | t | CEMENTO BLANCO BL II/A-L 42,5 R EN SACOS | 0.515 | 246.4 | 126.90 |
| GW00100 | m3 | AGUA POTABLE | 0.891 | 0.55 | 0.49 |
|  |  | Total |  |  | 195.52 |

**AGL80600** m3 LECHADA DE CEMENTO BLANCO BL 22,5 X (material)
Precio: 181.92
Lechada de cemento blanco BL 22,5 X, envasado, confeccionada a mano, según UNE-EN 197-1:2000.

| Código | Ud | Descripción | Rendimiento | Precio | Importe |
|---|---|---|---|---|---|
| TP00100 | h | PEÓN ESPECIAL | 3.605 | 18.9 | 68.13 |
| GC80000 | t | CEMENTO BLANCO BL 22,5 X EN SACOS | 0.515 | 220 | 113.30 |
| GW00100 | m3 | AGUA POTABLE | 0.891 | 0.55 | 0.49 |
|  |  | Total |  |  | 181.92 |

**AGL80700** m3 LECHADA DE CEMENTO C/COLORANTE (material)
Precio: 68.9
Lechada de cemento con colorante para revestimientos, confeccionado a mano.

| Código | Ud | Descripción | Rendimiento | Precio | Importe |
|---|---|---|---|---|---|
| TP00100 | h | PEÓN ESPECIAL | 3.605 | 18.9 | 68.13 |
| GC80010 | kg | CEMENTO CON COLORANTE | 0.515 | 0.55 | 0.28 |
| GW00100 | m3 | AGUA POTABLE | 0.891 | 0.55 | 0.49 |
|  |  | Total |  |  | 68.9 |

#### AGM. Morteros

**AGM00100** m3 MORTERO DE CEMENTO CEM II/A-L 32,5 N (1:1) (material)
Precio: 116.39
Mortero de cemento CEM II/A-L 32,5 N (1:1), según UNE-EN 998-2:2004.

| Código | Ud | Descripción | Rendimiento | Precio | Importe |
|---|---|---|---|---|---|
| TP00100 | h | PEÓN ESPECIAL | 1.03 | 18.9 | 19.47 |
| AA00200 | m3 | ARENA FINA | 0.7 | 12.92 | 9.04 |
| GC00200 | t | CEMENTO CEM II/A-L 32,5 N EN SACOS | 0.948 | 92.54 | 87.73 |
| GW00100 | m3 | AGUA POTABLE | 0.278 | 0.55 | 0.15 |
|  |  | Total |  |  | 116.39 |

**AGM00200** m3 MORTERO DE CEMENTO M15 (1:3) CEM II/A-L 32,5 N (material)
Precio: 71.64
Mortero de cemento CEM II/A-L 32,5 N, tipo M15 (1:3), con una resistencia a compresión de 15 N/mm2, según UNE-EN 998-2:2004.

| Código | Ud | Descripción | Rendimiento | Precio | Importe |
|---|---|---|---|---|---|
| TP00100 | h | PEÓN ESPECIAL | 1.03 | 18.9 | 19.47 |
| AA00300 | m3 | ARENA GRUESA | 1.004 | 10.06 | 10.10 |
| GC00200 | t | CEMENTO CEM II/A-L 32,5 N EN SACOS | 0.453 | 92.54 | 41.92 |
| GW00100 | m3 | AGUA POTABLE | 0.268 | 0.55 | 0.15 |
|  |  | Total |  |  | 71.64 |

**AGM00300** m3 MORTERO DE CEMENTO M10 (1:4) CEM II/A-L 32,5 N (material)
Precio: 63.7
Mortero de cemento CEM II/A-L 32,5 N, tipo M10 (1:4), con una resistencia a compresión de 10 N/mm2, según UNE-EN 998-2:2004.

| Código | Ud | Descripción | Rendimiento | Precio | Importe |
|---|---|---|---|---|---|
| TP00100 | h | PEÓN ESPECIAL | 1.03 | 18.9 | 19.47 |
| AA00300 | m3 | ARENA GRUESA | 1.061 | 10.06 | 10.67 |
| GC00200 | t | CEMENTO CEM II/A-L 32,5 N EN SACOS | 0.361 | 92.54 | 33.41 |
| GW00100 | m3 | AGUA POTABLE | 0.268 | 0.55 | 0.15 |
|  |  | Total |  |  | 63.7 |

**AGM00400** m3 MORTERO DE CEMENTO M7,5 (1:5) CEM II/A-L 32,5 N (material)
Precio: 58.37
Mortero de cemento CEM II/A-L 32,5 N, tipo M7,5 (1:5), con una resistencia a compresión de 7,5 N/mm2, según UNE-EN 998-2:2004.

| Código | Ud | Descripción | Rendimiento | Precio | Importe |
|---|---|---|---|---|---|
| TP00100 | h | PEÓN ESPECIAL | 1.03 | 18.9 | 19.47 |
| AA00300 | m3 | ARENA GRUESA | 1.102 | 10.06 | 11.09 |
| GC00200 | t | CEMENTO CEM II/A-L 32,5 N EN SACOS | 0.299 | 92.54 | 27.67 |
| GW00100 | m3 | AGUA POTABLE | 0.263 | 0.55 | 0.14 |
|  |  | Total |  |  | 58.37 |

**AGM00500** m3 MORTERO DE CEMENTO M5 (1:6) CEM II/A-L 32,5 N (material)
Precio: 54.58
Mortero de cemento CEM II/A-L 32,5 N, tipo M5 (1:6), con una resistencia a compresión de 5 N/mm2, según UNE-EN 998-2:2004.

| Código | Ud | Descripción | Rendimiento | Precio | Importe |
|---|---|---|---|---|---|
| TP00100 | h | PEÓN ESPECIAL | 1.03 | 18.9 | 19.47 |
| AA00300 | m3 | ARENA GRUESA | 1.102 | 10.06 | 11.09 |
| GC00200 | t | CEMENTO CEM II/A-L 32,5 N EN SACOS | 0.258 | 92.54 | 23.88 |
| GW00100 | m3 | AGUA POTABLE | 0.263 | 0.55 | 0.14 |
|  |  | Total |  |  | 54.58 |

**AGM00600** m3 MORTERO DE CEMENTO M2,5 (1:8) CEM II/A-L 32,5 N (material)
Precio: 49.56
Mortero de cemento CEM II/A-L 32,5 N, tipo M2,5 (1:8), con una resistencia a compresión de 2,5 N/mm2, según UNE-EN 998-2:2004.

| Código | Ud | Descripción | Rendimiento | Precio | Importe |
|---|---|---|---|---|---|
| TP00100 | h | PEÓN ESPECIAL | 1.03 | 18.9 | 19.47 |
| AA00300 | m3 | ARENA GRUESA | 1.174 | 10.06 | 11.81 |
| GC00200 | t | CEMENTO CEM II/A-L 32,5 N EN SACOS | 0.196 | 92.54 | 18.14 |
| GW00100 | m3 | AGUA POTABLE | 0.258 | 0.55 | 0.14 |
|  |  | Total |  |  | 49.56 |

**AGM00700** m3 MORTERO DE CEMENTO M10 (1:4) CEM II/A-L 32,5 N + PLAST. (material)
Precio: 65.96
Mortero de cemento CEM II/A-L 32,5 N, tipo M10 (1:4), con adición de plastificante, con una resistencia a compresión de 10 N/mm2, según UNE-EN 998-2:2004.

| Código | Ud | Descripción | Rendimiento | Precio | Importe |
|---|---|---|---|---|---|
| TP00100 | h | PEÓN ESPECIAL | 1.03 | 18.9 | 19.47 |
| AA00300 | m3 | ARENA GRUESA | 1.061 | 10.06 | 10.67 |
| GA00200 | l | PLASTIFICANTE | 1.803 | 1.26 | 2.27 |
| GC00200 | t | CEMENTO CEM II/A-L 32,5 N EN SACOS | 0.361 | 92.54 | 33.41 |
| GW00100 | m3 | AGUA POTABLE | 0.263 | 0.55 | 0.14 |
|  |  | Total |  |  | 65.96 |

**AGM00800** m3 MORTERO DE CEMENTO M5 (1:6) CEM II/A-L 32,5 N + PLAST. (material)
Precio: 56.2
Mortero de cemento CEM II/A-L 32,5 N, tipo M5 (1:6), con adición de plastificante, con una resistencia a compresión de 5 N/mm2, según UNE-EN 998-2:2004.

| Código | Ud | Descripción | Rendimiento | Precio | Importe |
|---|---|---|---|---|---|
| TP00100 | h | PEÓN ESPECIAL | 1.03 | 18.9 | 19.47 |
| AA00300 | m3 | ARENA GRUESA | 1.102 | 10.06 | 11.09 |
| GA00200 | l | PLASTIFICANTE | 1.288 | 1.26 | 1.62 |
| GC00200 | t | CEMENTO CEM II/A-L 32,5 N EN SACOS | 0.258 | 92.54 | 23.88 |
| GW00100 | m3 | AGUA POTABLE | 0.263 | 0.55 | 0.14 |
|  |  | Total |  |  | 56.2 |

**AGM00900** m3 MORTERO DE CEMENTO ALIGERADO CEM II/A-L 32.5 N Y PERLITA B-10 (material)
Precio: 623.61
Mortero aligerado formado con cemento CEM II/A-L 32,5 N y perlita B-10.

| Código | Ud | Descripción | Rendimiento | Precio | Importe |
|---|---|---|---|---|---|
| TP00100 | h | PEÓN ESPECIAL | 1.339 | 18.9 | 25.31 |
| GA00200 | l | PLASTIFICANTE | 1.03 | 1.26 | 1.30 |
| GC00200 | t | CEMENTO CEM II/A-L 32,5 N EN SACOS | 0.175 | 92.54 | 16.19 |
| GW00100 | m3 | AGUA POTABLE | 0.052 | 0.55 | 0.03 |
| XT00100 | m3 | PERLITA EN SACOS B-10 | 1.133 | 512.6 | 580.78 |
|  |  | Total |  |  | 623.61 |

**AGM01000** m3 MORTERO CEM. BLANCO M5 (1:6) BL II/A-L 42,5 R + PLAST. (material)
Precio: 95.89
Mortero de cemento BL II/A-L 42,5 R, tipo M5 (1:6), con adición de plastificante, con una resistencia a compresión de 5 N/mm2, según UNE-EN 998-2:2004.

| Código | Ud | Descripción | Rendimiento | Precio | Importe |
|---|---|---|---|---|---|
| TP00100 | h | PEÓN ESPECIAL | 1.03 | 18.9 | 19.47 |
| AA00300 | m3 | ARENA GRUESA | 1.102 | 10.06 | 11.09 |
| GA00200 | l | PLASTIFICANTE | 1.288 | 1.26 | 1.62 |
| GC00100 | t | CEMENTO BLANCO BL II/A-L 42,5 R EN SACOS | 0.258 | 246.4 | 63.57 |
| GW00100 | m3 | AGUA POTABLE | 0.263 | 0.55 | 0.14 |
|  |  | Total |  |  | 95.89 |

**AGM01100** m3 MORTERO DE CAL HIDRÁULICA (1:1) (material)
Precio: 148.48
Mortero de cal hidráhulica y arena de río (1:1), según UNE-EN 998-2:2004.

| Código | Ud | Descripción | Rendimiento | Precio | Importe |
|---|---|---|---|---|---|
| TP00100 | h | PEÓN ESPECIAL | 2.06 | 18.9 | 38.93 |
| AA00300 | m3 | ARENA GRUESA | 0.803 | 10.06 | 8.08 |
| GK00200 | t | CAL HIDRÁULICA APAGADA EN POLVO EN SACOS | 0.556 | 182.18 | 101.29 |
| GW00100 | m3 | AGUA POTABLE | 0.33 | 0.55 | 0.18 |
|  |  | Total |  |  | 148.48 |

**AGM01200** m3 MORTERO DE CAL HIDRÁULICA (1:2) (material)
Precio: 111.89
Mortero de cal hidráhulica y arena de río (1:2), según UNE-EN 998-2:2004.

| Código | Ud | Descripción | Rendimiento | Precio | Importe |
|---|---|---|---|---|---|
| TP00100 | h | PEÓN ESPECIAL | 2.06 | 18.9 | 38.93 |
| AA00300 | m3 | ARENA GRUESA | 0.989 | 10.06 | 9.95 |
| GK00200 | t | CAL HIDRÁULICA APAGADA EN POLVO EN SACOS | 0.345 | 182.18 | 62.85 |
| GW00100 | m3 | AGUA POTABLE | 0.299 | 0.55 | 0.16 |
|  |  | Total |  |  | 111.89 |

**AGM01300** m3 MORTERO DE CAL HIDRÁULICA M15 (1:3) (material)
Precio: 94.97
Mortero de cal hidráhulica y arena de río, tipo M15 (1:3), con una resistencia a compresión de 15 N/mm2, según UNE-EN 998-2:2004.

| Código | Ud | Descripción | Rendimiento | Precio | Importe |
|---|---|---|---|---|---|
| TP00100 | h | PEÓN ESPECIAL | 2.06 | 18.9 | 38.93 |
| AA00300 | m3 | ARENA GRUESA | 1.082 | 10.06 | 10.88 |
| GK00200 | t | CAL HIDRÁULICA APAGADA EN POLVO EN SACOS | 0.247 | 182.18 | 45.00 |
| GW00100 | m3 | AGUA POTABLE | 0.283 | 0.55 | 0.16 |
|  |  | Total |  |  | 94.97 |

**AGM01400** m3 MORTERO DE CAL HIDRÁULICA M10 (1:4) (material)
Precio: 86.19
Mortero de cal hidráhulica y arena de río, tipo M10 (1:4), con una resistencia a compresión de 10 N/mm2, según UNE-EN 998-2:2004.

| Código | Ud | Descripción | Rendimiento | Precio | Importe |
|---|---|---|---|---|---|
| TP00100 | h | PEÓN ESPECIAL | 2.06 | 18.9 | 38.93 |
| AA00300 | m3 | ARENA GRUESA | 1.133 | 10.06 | 11.40 |
| GK00200 | t | CAL HIDRÁULICA APAGADA EN POLVO EN SACOS | 0.196 | 182.18 | 35.71 |
| GW00100 | m3 | AGUA POTABLE | 0.278 | 0.55 | 0.15 |
|  |  | Total |  |  | 86.19 |

**AGM01500** m3 MORTERO DE CAL HIDRÁULICA M7,5 (1:5) (material)
Precio: 70.59
Mortero de cal hidráhulica y arena de río, tipo M7,5 (1:5), con una resistencia a compresión de 7,5 N/mm2, según UNE-EN 998-2:2004.

| Código | Ud | Descripción | Rendimiento | Precio | Importe |
|---|---|---|---|---|---|
| TP00100 | h | PEÓN ESPECIAL | 2.06 | 18.9 | 38.93 |
| AA00300 | m3 | ARENA GRUESA | 0.144 | 10.06 | 1.45 |
| GK00200 | t | CAL HIDRÁULICA APAGADA EN POLVO EN SACOS | 0.165 | 182.18 | 30.06 |
| GW00100 | m3 | AGUA POTABLE | 0.273 | 0.55 | 0.15 |
|  |  | Total |  |  | 70.59 |

**AGM01600** m3 MORTERO BASTARDO M10 (1:0,5:4) CEM II/A-L 32,5 N Y CAL (material)
Precio: 100.17
Mortero bastardo de cemento CEM II/A-L 32,5 N, cal aérea apagada y arena de río, tipo M10 (1:0,5:4), con una resistencia a compresión de 5 N/mm2, según UNE-EN 998-2:2004.

| Código | Ud | Descripción | Rendimiento | Precio | Importe |
|---|---|---|---|---|---|
| TP00100 | h | PEÓN ESPECIAL | 1.236 | 18.9 | 23.36 |
| AA00300 | m3 | ARENA GRUESA | 1.38 | 10.06 | 13.88 |
| GC00200 | t | CEMENTO CEM II/A-L 32,5 N EN SACOS | 0.38 | 92.54 | 35.17 |
| GK00100 | t | CAL AÉREA APAGADA EN POLVO EN SACOS | 0.19 | 145.5 | 27.65 |
| GW00100 | m3 | AGUA POTABLE | 0.2 | 0.55 | 0.11 |
|  |  | Total |  |  | 100.17 |

**AGM01605** m3 MORTERO BASTARDO M5 (1:1:7) CEM II/A-L 32,5 N Y CAL (material)
Precio: 98.08
Mortero bastardo de cemento CEM II/A-L 32,5 N, cal aérea apagada y arena de río, tipo M5 (1:1:7), con una resistencia a compresión de 10 N/mm2, según UNE-EN 998-2:2004.

| Código | Ud | Descripción | Rendimiento | Precio | Importe |
|---|---|---|---|---|---|
| TP00100 | h | PEÓN ESPECIAL | 1.236 | 18.9 | 23.36 |
| AA00300 | m3 | ARENA GRUESA | 1.5 | 10.06 | 15.09 |
| GC00200 | t | CEMENTO CEM II/A-L 32,5 N EN SACOS | 0.25 | 92.54 | 23.14 |
| GK00100 | t | CAL AÉREA APAGADA EN POLVO EN SACOS | 0.25 | 145.5 | 36.38 |
| GW00100 | m3 | AGUA POTABLE | 0.2 | 0.55 | 0.11 |
|  |  | Total |  |  | 98.08 |

**AGM01700** m3 MORTERO BASTARDO M2,5 (1:2:10) CEM II/A-L 32,5 N Y CAL (material)
Precio: 115.57
Mortero bastardo de cemento CEM II/A-L 32,5 N, cal aérea apagada y arena de río, tipo M2,5 (1:2:10), con una resistencia a compresión de 2,5 N/mm2, según UNE-EN 998-2:2004.

| Código | Ud | Descripción | Rendimiento | Precio | Importe |
|---|---|---|---|---|---|
| TP00100 | h | PEÓN ESPECIAL | 1.236 | 18.9 | 23.36 |
| AA00300 | m3 | ARENA GRUESA | 1.53 | 10.06 | 15.39 |
| GC00200 | t | CEMENTO CEM II/A-L 32,5 N EN SACOS | 0.2 | 92.54 | 18.51 |
| GK00100 | t | CAL AÉREA APAGADA EN POLVO EN SACOS | 0.4 | 145.5 | 58.20 |
| GW00100 | m3 | AGUA POTABLE | 0.2 | 0.55 | 0.11 |
|  |  | Total |  |  | 115.57 |

**AGM01800** l MORTERO DE RESINAS EPOXI Y ARIDO DE SILICE (material)
Precio: 6.93
Mortero de resinas epoxi y árido de silice.

| Código | Ud | Descripción | Rendimiento | Precio | Importe |
|---|---|---|---|---|---|
| TP00100 | h | PEÓN ESPECIAL | 0.01 | 18.9 | 0.19 |
| AS00300 | kg | ÁRIDO SÍLICE TRATADO | 2.215 | 0.28 | 0.62 |
| GR00200 | l | RESINA EPOXI | 0.341 | 17.94 | 6.12 |
|  |  | Total |  |  | 6.93 |

**AGM01900** m3 MORTERO DE PERLITA Y ESCAYOLA (material)
Precio: 250.48
Mortero de escayola E-30 envasada y perlita.

| Código | Ud | Descripción | Rendimiento | Precio | Importe |
|---|---|---|---|---|---|
| TP00100 | h | PEÓN ESPECIAL | 3.605 | 18.9 | 68.13 |
| GE00200 | t | MEZCLA PREFABR. ESCAYOLA Y PERLITA | 0.824 | 220.75 | 181.90 |
| GW00100 | m3 | AGUA POTABLE | 0.824 | 0.55 | 0.45 |
|  |  | Total |  |  | 250.48 |

**AGM80990** m3 MORTERO CEM. BLANCO M10 (1:4) BL II/A-L 42,5 R (material)
Precio: 123.6
Mortero de cemento BL II/A-L 42,5 R, tipo M10 (1:4), con una resistencia a compresión de 10 N/mm2, según UNE-EN 998-2:2004.

| Código | Ud | Descripción | Rendimiento | Precio | Importe |
|---|---|---|---|---|---|
| TP00100 | h | PEÓN ESPECIAL | 1.03 | 18.9 | 19.47 |
| AA00300 | m3 | ARENA GRUESA | 1.03 | 10.06 | 10.36 |
| GC00100 | t | CEMENTO BLANCO BL II/A-L 42,5 R EN SACOS | 0.38 | 246.4 | 93.63 |
| GW00100 | m3 | AGUA POTABLE | 0.26 | 0.55 | 0.14 |
|  |  | Total |  |  | 123.6 |

**AGM81000** m3 MORTERO BASTARDO M7,5 (1:0,5:5) CEM II/A-L 32,5 N Y CAL (material)
Precio: 121.92
Mortero bastardo de cemento CEM II/A-L 32,5 N, cal aérea apagada y arena de río, tipo M7,5 (1:0,5:5), con una resistencia a compresión de 10 N/mm2, según UNE-EN 998-2:2004.

| Código | Ud | Descripción | Rendimiento | Precio | Importe |
|---|---|---|---|---|---|
| TP00100 | h | PEÓN ESPECIAL | 1.236 | 18.9 | 23.36 |
| AA00300 | m3 | ARENA GRUESA | 0.86 | 10.06 | 8.65 |
| GC00200 | t | CEMENTO CEM II/A-L 32,5 N EN SACOS | 0.42 | 92.54 | 38.87 |
| GK00100 | t | CAL AÉREA APAGADA EN POLVO EN SACOS | 0.35 | 145.5 | 50.93 |
| GW00100 | m3 | AGUA POTABLE | 0.2 | 0.55 | 0.11 |
|  |  | Total |  |  | 121.92 |

**AGM81550** m3 MORTERO DE CAL AÉREA APAGADA M15 (1:3) (material)
Precio: 85.91
Mortero de cal aérea apagada y arena de río, tipo M15 (1:3), con una resistencia a compresión de 15 N/mm2, según UNE-EN 998-2:2004.

| Código | Ud | Descripción | Rendimiento | Precio | Importe |
|---|---|---|---|---|---|
| TP00100 | h | PEÓN ESPECIAL | 2.06 | 18.9 | 38.93 |
| AA00300 | m3 | ARENA GRUESA | 1.082 | 10.06 | 10.88 |
| GK00100 | t | CAL AÉREA APAGADA EN POLVO EN SACOS | 0.247 | 145.5 | 35.94 |
| GW00100 | m3 | AGUA POTABLE | 0.283 | 0.55 | 0.16 |
|  |  | Total |  |  | 85.91 |

**AGM81560** m3 MORTERO DE CAL AÉREA APAGADA M10 (1:4) (material)
Precio: 79
Mortero de cal aérea apagada y arena de río, tipo M10 (1:4), con una resistencia a compresión de 10 N/mm2, según UNE-EN 998-2:2004.

| Código | Ud | Descripción | Rendimiento | Precio | Importe |
|---|---|---|---|---|---|
| TP00100 | h | PEÓN ESPECIAL | 2.06 | 18.9 | 38.93 |
| AA00300 | m3 | ARENA GRUESA | 1.133 | 10.06 | 11.40 |
| GK00100 | t | CAL AÉREA APAGADA EN POLVO EN SACOS | 0.196 | 145.5 | 28.52 |
| GW00100 | m3 | AGUA POTABLE | 0.278 | 0.55 | 0.15 |
|  |  | Total |  |  | 79 |

**AGM81570** m3 MORTERO DE CAL AÉREA APAGADA M7,5 (1:5) (material)
Precio: 64.54
Mortero de cal aérea apagada y arena de río, tipo M7,5 (1:5), con una resistencia a compresión de 7,5 N/mm2, según UNE-EN 998-2:2004.

| Código | Ud | Descripción | Rendimiento | Precio | Importe |
|---|---|---|---|---|---|
| TP00100 | h | PEÓN ESPECIAL | 2.06 | 18.9 | 38.93 |
| AA00300 | m3 | ARENA GRUESA | 0.144 | 10.06 | 1.45 |
| GK00100 | t | CAL AÉREA APAGADA EN POLVO EN SACOS | 0.165 | 145.5 | 24.01 |
| GW00100 | m3 | AGUA POTABLE | 0.273 | 0.55 | 0.15 |
|  |  | Total |  |  | 64.54 |

**AGM81750** m3 MORTERO BASTARDO M7,5 (1:0,5:5) CEM BL II/A-L 42,5 R Y CAL (material)
Precio: 186.53
Mortero bastardo de cemento blanco BL-II/A-L 42,5 R, cal aérea apagada y arena de río, tipo M7,5 (1:0,5:7), con una resistencia a compresión de 7,5 N/mm2, según UNE-EN 998-2:2004.

| Código | Ud | Descripción | Rendimiento | Precio | Importe |
|---|---|---|---|---|---|
| TP00100 | h | PEÓN ESPECIAL | 1.236 | 18.9 | 23.36 |
| AA00300 | m3 | ARENA GRUESA | 0.86 | 10.06 | 8.65 |
| GC00100 | t | CEMENTO BLANCO BL II/A-L 42,5 R EN SACOS | 0.42 | 246.4 | 103.49 |
| GK00100 | t | CAL AÉREA APAGADA EN POLVO EN SACOS | 0.35 | 145.5 | 50.93 |
| GW00100 | m3 | AGUA POTABLE | 0.188 | 0.55 | 0.10 |
|  |  | Total |  |  | 186.53 |

**AGM81760** m3 MORTERO BASTARDO M5 (1:1:7) CEM BL II/A-L 42,5 R Y CAL (material)
Precio: 139.15
Mortero bastardo de cemento blanco BL-II/A-L 42,5 R, cal aérea apagada y arena de río, tipo M5 (1:1:7), con una resistencia a compresión de 5 N/mm2, según UNE-EN 998-2:2004.

| Código | Ud | Descripción | Rendimiento | Precio | Importe |
|---|---|---|---|---|---|
| TP00100 | h | PEÓN ESPECIAL | 1.236 | 18.9 | 23.36 |
| AA00300 | m3 | ARENA GRUESA | 0.98 | 10.06 | 9.86 |
| GC00100 | t | CEMENTO BLANCO BL II/A-L 42,5 R EN SACOS | 0.27 | 246.4 | 66.53 |
| GK00100 | t | CAL AÉREA APAGADA EN POLVO EN SACOS | 0.27 | 145.5 | 39.29 |
| GW00100 | m3 | AGUA POTABLE | 0.2 | 0.55 | 0.11 |
|  |  | Total |  |  | 139.15 |

**AGM82000** m3 MORTERO LIGERO DE ARLITA Y CEMENTO M5 (material)
Precio: 87.93
Mortero ligero M5 de cemento CEM II/B-P 32,5 N, arena de río y arcilla expandida Arlita tipo G-3 o F-3.

| Código | Ud | Descripción | Rendimiento | Precio | Importe |
|---|---|---|---|---|---|
| TP00100 | h | PEÓN ESPECIAL | 1.2 | 18.9 | 22.68 |
| AA00100 | m3 | ARENA CERNIDA | 0.8 | 9.24 | 7.39 |
| GC00200 | t | CEMENTO CEM II/A-L 32,5 N EN SACOS | 0.27 | 92.54 | 24.99 |
| GW00100 | m3 | AGUA POTABLE | 0.15 | 0.55 | 0.08 |
| AW80500 | m3 | ARCILLA EXPANDIDA ARLITA F-3 (3-10 mm) GRANEL | 0.65 | 50.44 | 32.79 |
|  |  | Total |  |  | 87.93 |

#### AGP. Pastas

**AGP00100** m3 PASTA DE ESCAYOLA (material)
Precio: 182.96
Pasta de escayola E-30 envasada, confeccionada a mano.

| Código | Ud | Descripción | Rendimiento | Precio | Importe |
|---|---|---|---|---|---|
| TP00100 | h | PEÓN ESPECIAL | 6.594 | 18.9 | 124.63 |
| GE00100 | t | ESCAYOLA E-30 ENVASADA | 0.814 | 71.17 | 57.93 |
| GW00100 | m3 | AGUA POTABLE | 0.721 | 0.55 | 0.40 |
|  |  | Total |  |  | 182.96 |

**AGP80000** m3 PASTA DE CEMENTO CEM II/A-L 32,5 N (1:1) (material)
Precio: 125.59
Pasta de cemento CEM II/A-L 32,5 N envasado, dosificación (1:1), cofecccionada a mano, según UNE-EN 197-1:2000.

| Código | Ud | Descripción | Rendimiento | Precio | Importe |
|---|---|---|---|---|---|
| TP00100 | h | PEÓN ESPECIAL | 3 | 18.9 | 56.70 |
| GC00200 | t | CEMENTO CEM II/A-L 32,5 N EN SACOS | 0.74 | 92.54 | 68.48 |
| GW00100 | m3 | AGUA POTABLE | 0.74 | 0.55 | 0.41 |
|  |  | Total |  |  | 125.59 |

**AGP80100** m3 PASTA DE CEMENTO BLANCO BL-II/A-L 42,5 R (1:1) (material)
Precio: 239.45
Pasta de cemento blanco BL II/A-L 42,5 R envasado, dosificación (1:1), cofecccionada a mano, según UNE-EN 197-1:2000.

| Código | Ud | Descripción | Rendimiento | Precio | Importe |
|---|---|---|---|---|---|
| TP00100 | h | PEÓN ESPECIAL | 3 | 18.9 | 56.70 |
| GC00100 | t | CEMENTO BLANCO BL II/A-L 42,5 R EN SACOS | 0.74 | 246.4 | 182.34 |
| GW00100 | m3 | AGUA POTABLE | 0.74 | 0.55 | 0.41 |
|  |  | Total |  |  | 239.45 |

#### AGR. Resinas (04/04/2006)

#### AGW. Varios (04/04/2006)

#### AGY. Yesos

**AGY00100** m3 PASTA DE YESO NEGRO YG (material)
Precio: 111.05
Pasta de yeso negro YG, confeccionada a mano, según UNE-EN 13279-1:2000.

| Código | Ud | Descripción | Rendimiento | Precio | Importe |
|---|---|---|---|---|---|
| TP00100 | h | PEÓN ESPECIAL | 3 | 18.9 | 56.70 |
| GW00100 | m3 | AGUA POTABLE | 0.618 | 0.55 | 0.34 |
| GY00200 | t | YESO NEGRO YG | 0.876 | 61.66 | 54.01 |
|  |  | Total |  |  | 111.05 |

**AGY00200** m3 PASTA DE YESO BLANCO YF (material)
Precio: 115.2
Pasta de yeso blanco YF, confeccionadaa mano, según UNE-EN 13279-1:2000.

| Código | Ud | Descripción | Rendimiento | Precio | Importe |
|---|---|---|---|---|---|
| TP00100 | h | PEÓN ESPECIAL | 3 | 18.9 | 56.70 |
| GW00100 | m3 | AGUA POTABLE | 0.618 | 0.55 | 0.34 |
| GY00100 | t | YESO BLANCO YF | 0.876 | 66.39 | 58.16 |
|  |  | Total |  |  | 115.2 |

### AH. SEGURIDAD E HIGIENE (09/10/2007)

#### AHB. Barandillas (09/10/2007)

#### AHC. Protecciones corporales (09/10/2007)

#### AHH. Protecciones de huecos (09/10/2007)

#### AHI. Contra incendios (09/10/2007)

#### AHL. Locales (09/10/2007)

#### AHR. Redes y toldos (09/10/2007)

#### AHS. Señalizaciones y acotamientos (09/10/2007)

#### AHT. T·neles, viseras y marquesinas (09/10/2007)

#### AHV. Ventilaciones (09/10/2007)

#### AHW. Varios (09/10/2007)

### AI. INSTALACIONES (09/10/2007)

#### AIC. Climatización (09/10/2007)

#### AIE. Eléctricas (09/10/2007)

#### AIF. Fontanería (09/10/2007)

#### AIG. Gases y licuados (09/10/2007)

#### AIM. Electro-mecánicas (09/10/2007)

#### AIP. Protección (09/10/2007)

#### AIS. Salubridad (09/10/2007)

#### AIV. Audiovisuales (09/10/2007)

#### AIW. Varios (09/10/2007)

### AK. CARPINTERÍA Y ELEMENTOS DE SEGURIDAD Y PROTECCIÓN (09/10/2007)

#### AKA. Acero (09/10/2007)

#### AKL. Aleaciones ligeras (09/10/2007)

#### AKM. Madera (09/10/2007)

#### AKP. Plástico (09/10/2007)

#### AKS. Seguridad y protección (09/10/2007)

#### AKW. Varios (09/10/2007)

### AM. MAQUINARIA Y EQUIPOS DE OBRAS (09/10/2007)

#### AMA. Aglomeradoras y bituminadoras (09/10/2007)

#### AMB. Equipos de bombeo (09/10/2007)

#### AMC. Compresores (09/10/2007)

#### AMD. Dozers (09/10/2007)

#### AME. Excavadoras y palas (09/10/2007)

#### AMG. Grúas (09/10/2007)

#### AMK. Camiones y carretillas (09/10/2007)

#### AMN. Niveladoras (09/10/2007)

#### AMP. Equipos de perforación y pilotaje (09/10/2007)

#### AMR. Rulos y compactadoras (09/10/2007)

#### AMS. Sierras (09/10/2007)

#### AMT. Traíllas (09/10/2007)

#### AMV. Vibradores (09/10/2007)

#### AMW. Varios (09/10/2007)

### AN. ANÁLISIS, PRUEBAS Y ENSAYOS (09/10/2007)

#### ANA. Alteraciones químicas (09/10/2007)

#### ANC. Catas y sondeos (09/10/2007)

#### AND. Características dimensionales (09/10/2007)

#### ANF. Deformaciones (09/10/2007)

#### ANI. Trabajos de identificación (09/10/2007)

#### ANM. Características físico-mecánicas (09/10/2007)

#### ANP. Pruebas de servicio (09/10/2007)

#### ANQ. Características químicas (09/10/2007)

#### ANR. Trabajos de reconocimiento (09/10/2007)

#### ANW. Varios (09/10/2007)

### AP. PINTURAS (09/10/2007)

#### APA. Acrílicas y pétreas (09/10/2007)

#### APB. Barnices (09/10/2007)

#### APC. Cales (09/10/2007)

#### APE. Esmaltes (09/10/2007)

#### API. Imprimaciones (09/10/2007)

#### APL. Lacas (09/10/2007)

#### APO. Óleos (09/10/2007)

#### APP. Plásticos (09/10/2007)

#### APS. Silicatos (09/10/2007)

#### APT. Temples (09/10/2007)

#### APW. Varios (09/10/2007)

#### APX. Especiales (09/10/2007)

### AQ. CUBIERTAS (09/10/2007)

#### AQL. Lucernarios y claraboyas (09/10/2007)

#### AQP. Placas y paneles (09/10/2007)

#### AQT. Tejas (09/10/2007)

#### AQW. Varios (09/10/2007)

#### AQZ. Pizarras (09/10/2007)

### AR. REVESTIMIENTOS (09/10/2007)

#### ARA. Aplacados (09/10/2007)

#### ARC. Continuos (09/10/2007)

#### ARL. Ligeros (09/10/2007)

#### ARP. Peldaños (09/10/2007)

#### ARS. Suelos (09/10/2007)

#### ART. Techos (09/10/2007)

#### ARW. Varios (09/10/2007)

### AS. SANEAMIENTO (09/10/2007)

#### ASA. Arquetas (09/10/2007)

#### ASB. Bajantes (09/10/2007)

#### ASC. Colectores

**ASC00100** m COLECTOR ENTERRADO DE HORMIGÓN, DE 200 mm (material)
Precio: 18.93
Colector enterrado de hormigón, de 200 mm de diámetro interior. colocado sobre solera de hormigón en masa HM-20 de 10 cm de espesor y recalce de hormigón en masa HM-20 hasta el eje horizontal, incluso p.p. de corchetes de hormigón en masa y relleno. Medida la longitud entre ejes de arquetas.

| Código | Ud | Descripción | Rendimiento | Precio | Importe |
|---|---|---|---|---|---|
| TO00100 | h | OF. 1ª ALBAÑILERÍA | 0.25 | 19.85 | 4.96 |
| TP00100 | h | PEÓN ESPECIAL | 0.415 | 18.9 | 7.84 |
| SC02800 | m | TUBO HORMIGÓN DIÁM. 200 mm | 1.01 | 5.57 | 5.63 |
| MR00200 | h | PISÓN MECÁNICO MANUAL | 0.165 | 3.01 | 0.50 |
|  |  | Total |  |  | 18.93 |

#### ASS. Sumideros y cazoletas (09/10/2007)

#### ASW. Varios (09/10/2007)

### AT. TRABAJO (MANO DE OBRA) (04/04/2006)

#### ATA. Ayudantes (04/04/2006)

#### ATC. Cuadrillas

**ATC00100** h CUADRILLA ALBAÑILERÍA, FORMADA POR OFICIAL 1ª Y PEÓN ESP. (mano de obra)
Precio: 38.75
Cuadrilla albañilería, formada por oficial 1ª y peón especial.

| Código | Ud | Descripción | Rendimiento | Precio | Importe |
|---|---|---|---|---|---|
| TO00100 | h | OF. 1ª ALBAÑILERÍA | 1 | 19.85 | 19.85 |
| TP00100 | h | PEÓN ESPECIAL | 1 | 18.9 | 18.90 |
|  |  | Total |  |  | 38.75 |

**ATC00200** h CUADRILLA ALBAÑILERÍA, FORMADA POR OFICIAL 2ª Y PEÓN ESP. (mano de obra)
Precio: 38.25
Cuadrilla albañilería, formada por oficial 2ª y peón especial.

| Código | Ud | Descripción | Rendimiento | Precio | Importe |
|---|---|---|---|---|---|
| TO02200 | h | OFICIAL 2ª | 1 | 19.35 | 19.35 |
| TP00100 | h | PEÓN ESPECIAL | 1 | 18.9 | 18.90 |
|  |  | Total |  |  | 38.25 |

**ATC00300** h CUADRILLA FORMADA POR OFICIAL 1ª CARPINTERÍA Y AYUDANTE (mano de obra)
Precio: 38.89
Cuadrilla formada por oficial 1ª carpiNTEria y ayudante.

| Código | Ud | Descripción | Rendimiento | Precio | Importe |
|---|---|---|---|---|---|
| TA00300 | h | AYUDANTE CARPINTERÍA | 1 | 19.04 | 19.04 |
| TO01500 | h | OF. 1ª CARPINTERÍA | 1 | 19.85 | 19.85 |
|  |  | Total |  |  | 38.89 |

**ATC00400** h CUADRILLA FORMADA POR OFICIAL 1ª INSTALADOR Y AYUDANTE (mano de obra)
Precio: 38.89
Cuadrilla formada por un oficial 1ª instalador y ayudante especialista.

| Código | Ud | Descripción | Rendimiento | Precio | Importe |
|---|---|---|---|---|---|
| TA00200 | h | AYUDANTE ESPECIALISTA | 1 | 19.04 | 19.04 |
| TO02000 | h | OF. 1ª INSTALADOR | 1 | 19.85 | 19.85 |
|  |  | Total |  |  | 38.89 |

#### ATD. Destajos y tareas (04/04/2006)

#### ATE. Especialistas (04/04/2006)

#### ATO. Oficiales (04/04/2006)

#### ATP. Peones (04/04/2006)

#### ATW. Varios (04/04/2006)

### AU. URBANIZACIÓN (09/10/2007)

#### AUA. Alcantarillado (09/10/2007)

#### AUE. Electricidad (09/10/2007)

#### AUG. Gases y licuados (09/10/2007)

#### AUI. Indicadores y señales (09/10/2007)

#### AUJ. Jardinería (09/10/2007)

#### AUP. Pavimentaciones (09/10/2007)

#### AUS. Suministro de agua (09/10/2007)

#### AUT. Telefonía (09/10/2007)

#### AUU. Amueblamiento urbano (09/10/2007)

#### AUW. Varios (09/10/2007)

### AV. VIDRIOS Y SINTÉTICOS (09/10/2007)

#### AVL. Lunas (09/10/2007)

#### AVM. Metacrilatos (09/10/2007)

#### AVP. Policarbonatos (09/10/2007)

#### AVV. Vidrios (09/10/2007)

#### AVW. Varios (09/10/2007)

### AW. VARIOS (04/04/2006)

#### AWW. Varios (04/04/2006)

### AX. AISLAMIENTOS (09/10/2007)

#### AXA. Acústicos (09/10/2007)

#### AXI. Impermeabilizaciones (09/10/2007)

#### AXT. Térmicos (09/10/2007)

#### AXW. Varios (09/10/2007)

## -UNI Precios Unitarios (31/01/2000)

### 01 DEMOLICIONES Y TRABAJOS PREVIOS (05/01/2008)

#### 01A ALBAÑILERÍA (05/01/2008)

##### 01AA Arcos y bóvedas de ladrillo (05/01/2008)

###### 01AAA Arcos (05/01/2008)

###### 01AAB Bóvedas

**01AAB90002** m2 DEMOLICIÓN MASIVA M. MANUALES DE BÓVEDA A LA CATALANA
Precio: 9.45
Demolición masiva con medios manuales, de bóveda a la catalana formada por doble tablero de rasilla con guarnecido de yeso por el intradós. Medida la superficie inicial en verdadera magnitud por el intradós.

| Código | Ud | Descripción | Rendimiento | Precio | Importe |
|---|---|---|---|---|---|
| TP00100 | h | PEÓN ESPECIAL | 0.5 | 18.9 | 9.45 |
|  |  | Total |  |  | 9.45 |

###### 01AAW Varios (05/01/2008)

##### 01AB Fábricas de bloque (05/01/2008)

###### 01ABH Huecos (05/01/2008)

###### 01ABM Macizos (05/01/2008)

###### 01ABW Varios (05/01/2008)

##### 01AC Cantería (05/01/2008)

###### 01ACA Arcos (05/01/2008)

###### 01ACB Bóvedas (05/01/2008)

###### 01ACM Mampostería (05/01/2008)

###### 01ACS Sillerías (05/01/2008)

###### 01ACW Varios (05/01/2008)

###### 01ACX Mixtas (05/01/2008)

##### 01AD Distribuciones de ladrillo (05/01/2008)

###### 01ADS Tabiques sencillos

**01ADS90002** m2 DEMOLICIÓN SELECTIVA M. MANUALES DE TABIQUE DE L/HUECO SENCILLO
Precio: 5.1
Demolición selectiva con medios manuales de tabique de ladrillo hueco sencillo. Medida la superficie inicial deduciendo huecos.

| Código | Ud | Descripción | Rendimiento | Precio | Importe |
|---|---|---|---|---|---|
| TP00100 | h | PEÓN ESPECIAL | 0.27 | 18.9 | 5.10 |
|  |  | Total |  |  | 5.1 |

**01ADS90003** m2 DEMOLICIÓN MASIVA M. MANUALES DE PARTICIÓN INTERIOR DE TABIQUE
Precio: 6.43
Demolición masiva con medios manuales, de partición interior de tabique de ladrillo hueco sencillo, con guarnecido de yeso. Medida la superfice inicial deduciendo huecos.

| Código | Ud | Descripción | Rendimiento | Precio | Importe |
|---|---|---|---|---|---|
| TP00100 | h | PEÓN ESPECIAL | 0.34 | 18.9 | 6.43 |
|  |  | Total |  |  | 6.43 |

###### 01ADT Tabicones

**01ADT00002** m2 DEMOLICIÓN DE TABICÓN DE LADRILLO GAFA, T. A CONTENEDOR
Precio: 12.31
Demolición de tabicón de ladrillo gafa con medios manuales, incluso trasporte de material sobrante a contenedor colocado en obra a una distancia media de 50 m. Medida la superficie inicial deduciendo huecos.

| Código | Ud | Descripción | Rendimiento | Precio | Importe |
|---|---|---|---|---|---|
| TP00100 | h | PEÓN ESPECIAL | 0.4 | 18.9 | 7.56 |
| MK00300 | h | CARRETILLA MECÁNICA BASCULANTE 1 m3 | 1.3 | 3.65 | 4.75 |
|  |  | Total |  |  | 12.31 |

**01ADT90001** m2 DEMOLICIÓN SELECTIVA M. MANUALES DE TABICÓN DE L/GAFA
Precio: 7.18
Demolición selectiva con medios manuales, de tabicón de ladrillo gafa. Medida la superficie inicial deduciendo huecos.

| Código | Ud | Descripción | Rendimiento | Precio | Importe |
|---|---|---|---|---|---|
| TP00100 | h | PEÓN ESPECIAL | 0.38 | 18.9 | 7.18 |
|  |  | Total |  |  | 7.18 |

**01ADT90004** m2 DEMOLICIÓN SELECTIVA M. MANUALES DE TABICÓN DE LADRILLO
Precio: 6.24
Demolición selectiva con medios manuales de tabicón de ladrillo. Medida la superficie inicial deduciendo huecos.

| Código | Ud | Descripción | Rendimiento | Precio | Importe |
|---|---|---|---|---|---|
| TP00100 | h | PEÓN ESPECIAL | 0.33 | 18.9 | 6.24 |
|  |  | Total |  |  | 6.24 |

**01ADT90005** m2 DEMOLICIÓN MASIVA M. MANUALES DE PARTICIÓN INTERIOR DE TABICÓN
Precio: 7.65
Demolición masiva con medios manuales de partición interior de tabicón de ladrillo gafa sencillo, con guarnecido de yeso. Medida la superfice inicial deduciendo huecos.

| Código | Ud | Descripción | Rendimiento | Precio | Importe |
|---|---|---|---|---|---|
| TP00100 | h | PEÓN ESPECIAL | 0.405 | 18.9 | 7.65 |
|  |  | Total |  |  | 7.65 |

###### 01ADW Varios (05/01/2008)

##### 01AL Paredes de ladrillo (05/01/2008)

###### 01ALE Especiales (05/01/2008)

###### 01ALH Huecos

**01ALH00006** m3 DEMOLICIÓN DE MURO DE L/H M. MANUALES T. CONTENEDOR
Precio: 91.5
Demolición de muro de ladrillo hueco con medios manuales, incluso transporte de material sobrante a contenedor colocado en obra a una distancia media de 50 m. Medido el volumen inicial deduciendo huecos.

| Código | Ud | Descripción | Rendimiento | Precio | Importe |
|---|---|---|---|---|---|
| TP00100 | h | PEÓN ESPECIAL | 4.59 | 18.9 | 86.75 |
| MK00300 | h | CARRETILLA MECÁNICA BASCULANTE 1 m3 | 1.3 | 3.65 | 4.75 |
|  |  | Total |  |  | 91.5 |

**01ALH90001** m2 DEMOLICIÓN SELECTIVA M. MANUALES DE CITARA DE L/H
Precio: 7.56
Demolición selectiva con medios manuales de citara de ladrillo hueco. Medida la superficie inicial deduciendo huecos.

| Código | Ud | Descripción | Rendimiento | Precio | Importe |
|---|---|---|---|---|---|
| TP00100 | h | PEÓN ESPECIAL | 0.4 | 18.9 | 7.56 |
|  |  | Total |  |  | 7.56 |

**01ALH90002** m2 DEMOLICIÓN SELECTIVA M. MECÁNICOS DE CITARA DE L/H
Precio: 1.42
Demolición selectiva con medios mecánicos de citara de ladrillo hueco. Medida la superficie inicial deduciendo huecos.

| Código | Ud | Descripción | Rendimiento | Precio | Importe |
|---|---|---|---|---|---|
| TP00100 | h | PEÓN ESPECIAL | 0.035 | 18.9 | 0.66 |
| ME00300 | h | PALA CARGADORA | 0.032 | 23.87 | 0.76 |
|  |  | Total |  |  | 1.42 |

**01ALH90003** m3 DEMOLICIÓN SELECTIVA M. MANUALES DE MURO DE L/H
Precio: 57.17
Demolición selectiva con medios manuales de muro de ladrillo hueco. Medido el volumen inicial deduciendo huecos.

| Código | Ud | Descripción | Rendimiento | Precio | Importe |
|---|---|---|---|---|---|
| TP00100 | h | PEÓN ESPECIAL | 3.025 | 18.9 | 57.17 |
|  |  | Total |  |  | 57.17 |

**01ALH90004** m3 DEMOLICIÓN SELECTIVA M. MECÁNICOS DE MURO DE L/H
Precio: 8.69
Demolición selectiva con medios mecánicos de muro de ladrillo hueco. Medido el volumen inicial deduciendo huecos.

| Código | Ud | Descripción | Rendimiento | Precio | Importe |
|---|---|---|---|---|---|
| TP00100 | h | PEÓN ESPECIAL | 0.215 | 18.9 | 4.06 |
| ME00300 | h | PALA CARGADORA | 0.194 | 23.87 | 4.63 |
|  |  | Total |  |  | 8.69 |

**01ALH90005** m2 DEMOLICIÓN SELECTIVA M. MANUALES DE DOBLE TABIQUE A LA CAPUCHINA
Precio: 8.41
Demolición selectiva con medios manuales de doble tabique a la capuchina de ladrillo hueco sencillo. Medida la superficie inicial deduciendo huecos.

| Código | Ud | Descripción | Rendimiento | Precio | Importe |
|---|---|---|---|---|---|
| TP00100 | h | PEÓN ESPECIAL | 0.445 | 18.9 | 8.41 |
|  |  | Total |  |  | 8.41 |

**01ALH90010** m2 DEMOLICIÓN MASIVA M. MANUALES DE PARTICIÓN INTERIOR CITARA L/H
Precio: 9.54
Demolición masiva con medios manuales de partición interior de citara de ladrillo hueco con guarncido de yeso. Medida la superfice inicial deduciendo huecos.

| Código | Ud | Descripción | Rendimiento | Precio | Importe |
|---|---|---|---|---|---|
| TP00100 | h | PEÓN ESPECIAL | 0.505 | 18.9 | 9.54 |
|  |  | Total |  |  | 9.54 |

###### 01ALM Macizos

**01ALM00005** m3 DEMOLICIÓN DE MURO DE L/M MEDIOS MANUALES T. CONTENEDOR
Precio: 111.16
Demolición de muro de ladrillo macizo con medios manuales, incluso transporte de material sobrante a contenedor o punto de carga colocado a una distancia media de 50 m. Medido el volumen inicial deduciendo huecos.

| Código | Ud | Descripción | Rendimiento | Precio | Importe |
|---|---|---|---|---|---|
| TP00100 | h | PEÓN ESPECIAL | 5.63 | 18.9 | 106.41 |
| MK00300 | h | CARRETILLA MECÁNICA BASCULANTE 1 m3 | 1.3 | 3.65 | 4.75 |
|  |  | Total |  |  | 111.16 |

**01ALM90001** m2 DEMOLICIÓN SELECTIVA M. MANUALES DE CITARA DE L/M
Precio: 8.47
Demolición selectiva con medios manuales de citara de ladrillo macizo. Medida la superficie inicial deduciendo huecos.

| Código | Ud | Descripción | Rendimiento | Precio | Importe |
|---|---|---|---|---|---|
| TP00100 | h | PEÓN ESPECIAL | 0.448 | 18.9 | 8.47 |
|  |  | Total |  |  | 8.47 |

**01ALM90002** m2 DEMOLICIÓN SELECTIVA M. MECÁNICOS DE CITARA DE L/M
Precio: 1.83
Demolición selectiva con medios mecánicos de citara de ladrillo macizo. Medida la superficie inicial deduciendo huecos.

| Código | Ud | Descripción | Rendimiento | Precio | Importe |
|---|---|---|---|---|---|
| TP00100 | h | PEÓN ESPECIAL | 0.045 | 18.9 | 0.85 |
| ME00300 | h | PALA CARGADORA | 0.041 | 23.87 | 0.98 |
|  |  | Total |  |  | 1.83 |

**01ALM90003** m3 DEMOLICIÓN SELECTIVA M. MANUALES DE MURO DE L/M
Precio: 78.44
Demolición selectiva con medios manuales de muro de ladrillo macizo. Medido el volumen inicial deduciendo huecos.

| Código | Ud | Descripción | Rendimiento | Precio | Importe |
|---|---|---|---|---|---|
| TP00100 | h | PEÓN ESPECIAL | 4.15 | 18.9 | 78.44 |
|  |  | Total |  |  | 78.44 |

**01ALM90004** m3 DEMOLICIÓN SELECTIVA MEDIOS MECÁNICOS DE MURO DE L/M
Precio: 9.77
Demolición selectiva con medios mecánicos de muro de ladrillo macizo. Medido el volumen inicial deduciendo huecos.

| Código | Ud | Descripción | Rendimiento | Precio | Importe |
|---|---|---|---|---|---|
| TP00100 | h | PEÓN ESPECIAL | 0.242 | 18.9 | 4.57 |
| ME00300 | h | PALA CARGADORA | 0.218 | 23.87 | 5.20 |
|  |  | Total |  |  | 9.77 |

**01ALM90007** m2 DEMOLICIÓN MASIVA M. MANUALES DE PARTICIÓN INTERIOR CITARA L/M
Precio: 10.58
Demolición masiva con medios manuales de partición interior de citara de ladrillo macizo, con guarnecido de yeso. Medida la superfice inicial deduciendo huecos.

| Código | Ud | Descripción | Rendimiento | Precio | Importe |
|---|---|---|---|---|---|
| TP00100 | h | PEÓN ESPECIAL | 0.56 | 18.9 | 10.58 |
|  |  | Total |  |  | 10.58 |

###### 01ALP Perforados (05/01/2008)

###### 01ALW Varios (05/01/2008)

###### 01ALX Mixtas (05/01/2008)

##### 01AP Prefabricados (05/01/2008)

###### 01APE Exteriores (05/01/2008)

###### 01API Interiores (05/01/2008)

###### 01APW Varios (05/01/2008)

##### 01AW Varios (05/01/2008)

###### 01AWD Dinteles

**01AWD90001** m DEMOLICIÓN SELECTIVA M. MANUALES DE DINTEL DOBLE VIGUETA HORM.
Precio: 7.09
Demolición selectiva con medios manuales de dintel formado por doble vigueta de hormigón. Medida la longitud total inicial, incluso apoyos.

| Código | Ud | Descripción | Rendimiento | Precio | Importe |
|---|---|---|---|---|---|
| TP00100 | h | PEÓN ESPECIAL | 0.375 | 18.9 | 7.09 |
|  |  | Total |  |  | 7.09 |

###### 01AWF Formaciones de pendientes

**01AWF90001** m2 DEMOLICIÓN SELECTIVA M. MANUALES DE FORMACIÓN DE PENDIENTE
Precio: 8.98
Demolición selectiva con medios manuales de formación de pendiente de 75 cm de altura media formada por: tabiquillos aligerados de ladrillo hueco sencillo separados 50 cm y doble tablero de rasilla. Medida la superficie inicial en proyección horizontal.

| Código | Ud | Descripción | Rendimiento | Precio | Importe |
|---|---|---|---|---|---|
| TP00100 | h | PEÓN ESPECIAL | 0.475 | 18.9 | 8.98 |
|  |  | Total |  |  | 8.98 |

###### 01AWM Mochetas (05/01/2008)

###### 01AWP Peldaños

**01AWP90001** m DEMOLICIÓN SELECTIVA M. MANUALES DE FORMACIÓN DE PELDAÑO L/H
Precio: 2.61
Demolición selectiva con medios manuales de formación de peldaño de ladrillo hueco. Medida la longitud inicial por la arista de intersección entre huella y tabica.

| Código | Ud | Descripción | Rendimiento | Precio | Importe |
|---|---|---|---|---|---|
| TP00100 | h | PEÓN ESPECIAL | 0.138 | 18.9 | 2.61 |
|  |  | Total |  |  | 2.61 |

###### 01AWW Varios

**01AWW90001** m2 DEMOLICIÓN SELECTIVA M. MANUALES DE TABLERO DE LADRILLO HUECO
Precio: 3.31
Demolición selectiva con medios manuales de tablero de ladrillo hueco sencillo complementarios. Medida la superficie inicial en verdadera magnitud.

| Código | Ud | Descripción | Rendimiento | Precio | Importe |
|---|---|---|---|---|---|
| TP00100 | h | PEÓN ESPECIAL | 0.175 | 18.9 | 3.31 |
|  |  | Total |  |  | 3.31 |

**01AWW90002** m2 DEMOLICIÓN SELECTIVA M. MANUALES DE DOBLE TABLERO DE LADRILLO
Precio: 5.2
Demolición selectiva con medios manuales de doble tablero de ladrillo hueco sencillo. Medida la superficie inicial en verdadera magnitud.

| Código | Ud | Descripción | Rendimiento | Precio | Importe |
|---|---|---|---|---|---|
| TP00100 | h | PEÓN ESPECIAL | 0.275 | 18.9 | 5.20 |
|  |  | Total |  |  | 5.2 |

#### 01C CIMENTACIONES (05/01/2008)

##### 01CA Hormigón armado (05/01/2008)

###### 01CAA Hormigón armado

**01CAA90001** m3 DEMOLICIÓN SELECTIVA M. MANUALES DE HORMIGÓN ARMADO
Precio: 177.19
Demolición selectiva con medios manuales de hormigón armado, en elementos de cimentación. Medido el volumen inicial.

| Código | Ud | Descripción | Rendimiento | Precio | Importe |
|---|---|---|---|---|---|
| TP00100 | h | PEÓN ESPECIAL | 9.375 | 18.9 | 177.19 |
|  |  | Total |  |  | 177.19 |

**01CAA90002** m3 DEMOLICIÓN MASIVA M. MECÁNICOS HORMIGÓN ARMADO
Precio: 92.88
Demolición masiva con medios mecánicos de hormigón armado, en elementos de cimentación, inluso p.p. de compresor. Medido el volumen inicial.

| Código | Ud | Descripción | Rendimiento | Precio | Importe |
|---|---|---|---|---|---|
| TP00100 | h | PEÓN ESPECIAL | 3.75 | 18.9 | 70.88 |
| MC00100 | h | COMPRESOR DOS MARTILLOS | 2.5 | 6.35 | 15.88 |
| ME00400 | h | RETROEXCAVADORA | 0.175 | 34.98 | 6.12 |
|  |  | Total |  |  | 92.88 |

**01CAA90004** m3 DEMOLICIÓN MASIVA M. MECÁNICOS DE HORM. ARM. EXC. TIERRAS C/M
Precio: 94.48
Demolición masiva con medios mecánicos de hormigón armado, en elementos de cimentación, inluso, p.p. de compresor, excavación de tierras de consistencia media, hasta una profundidad máxima de 4 m y relleno posterior. Medido el volumen inicial.

| Código | Ud | Descripción | Rendimiento | Precio | Importe |
|---|---|---|---|---|---|
| TP00100 | h | PEÓN ESPECIAL | 3.835 | 18.9 | 72.48 |
| MC00100 | h | COMPRESOR DOS MARTILLOS | 2.5 | 6.35 | 15.88 |
| ME00400 | h | RETROEXCAVADORA | 0.175 | 34.98 | 6.12 |
|  |  | Total |  |  | 94.48 |

**01CAA90100** m3 DEMOLICIÓN MASIVA M. MECÁNICOS DE LOSAS DE HORMIGÓN ARMADO
Precio: 134.01
Demolición masiva con medios mecánicos de losas de hormigón armado, incluso p.p. de compresor o martillo percutor. Medido el volumen inicial.

| Código | Ud | Descripción | Rendimiento | Precio | Importe |
|---|---|---|---|---|---|
| TP00100 | h | PEÓN ESPECIAL | 6.25 | 18.9 | 118.13 |
| MC00100 | h | COMPRESOR DOS MARTILLOS | 2.5 | 6.35 | 15.88 |
|  |  | Total |  |  | 134.01 |

**01CAA90200** m2 DEMOLICIÓN MASIVA M. MECÁNICOS PARA CAJEADO DE 5 cm LOSAS H.A.
Precio: 14.57
Demolición masiva con medios mecánicos para cajeado de 5 cm, de losas de hormigón armado, incluso p.p. de compresor o martillo percutor. Medida la superficie ejecutada.

| Código | Ud | Descripción | Rendimiento | Precio | Importe |
|---|---|---|---|---|---|
| TP00100 | h | PEÓN ESPECIAL | 0.67 | 18.9 | 12.66 |
| MC00100 | h | COMPRESOR DOS MARTILLOS | 0.3 | 6.35 | 1.91 |
|  |  | Total |  |  | 14.57 |

**01CAA90300** m2 DEMOLICIÓN MASIVA M. MECÁNICOS PARA REBAJE DE 10 cm LOSAS H.A.
Precio: 26.15
Demolición masiva con medios mecánicos para rebaje de 10 cm, de losas de hormigón armado, incluso p.p. de compresor o martillo percutor. Medida la superficie ejecutada.

| Código | Ud | Descripción | Rendimiento | Precio | Importe |
|---|---|---|---|---|---|
| TO00100 | h | OF. 1ª ALBAÑILERÍA | 0.135 | 19.85 | 2.68 |
| TP00100 | h | PEÓN ESPECIAL | 1.04 | 18.9 | 19.66 |
| MC00100 | h | COMPRESOR DOS MARTILLOS | 0.6 | 6.35 | 3.81 |
|  |  | Total |  |  | 26.15 |

**01CAA90400** m3 DEMOLICIÓN MASIVA M. MECÁNICOS DE VIGAS/ZUNCHOS HORM. ARM.
Precio: 165.2
Demolición masiva con medios mecánicos de vigas y zunchos de hormigón armado, incluso p.p. de compresor o martillo percutor. Medido el volumen inicial.

| Código | Ud | Descripción | Rendimiento | Precio | Importe |
|---|---|---|---|---|---|
| TO00100 | h | OF. 1ª ALBAÑILERÍA | 0.063 | 19.85 | 1.25 |
| TP00100 | h | PEÓN ESPECIAL | 7.625 | 18.9 | 144.11 |
| MC00100 | h | COMPRESOR DOS MARTILLOS | 3.125 | 6.35 | 19.84 |
|  |  | Total |  |  | 165.2 |

**01CAA90500** m3 DEMOLICIÓN MASIVA M. MECÁNICOS DE ZAPATAS/ENCEP. HORM. ARM.
Precio: 159.63
Demolición masiva con medios mecánicos de zapatas y encepados de hormigón armado, incluso p.p. de compresor o martillo percutor. Medido el volumen inicial.

| Código | Ud | Descripción | Rendimiento | Precio | Importe |
|---|---|---|---|---|---|
| TO00100 | h | OF. 1ª ALBAÑILERÍA | 0.06 | 19.85 | 1.19 |
| TP00100 | h | PEÓN ESPECIAL | 7.375 | 18.9 | 139.39 |
| MC00100 | h | COMPRESOR DOS MARTILLOS | 3 | 6.35 | 19.05 |
|  |  | Total |  |  | 159.63 |

###### 01CAW Varios (05/01/2008)

##### 01CM Hormigón en masa (05/01/2008)

###### 01CMM Hormigón en masa

**01CMM90001** m3 DEMOLICIÓN SELECTIVA M. MANUALES DE HORMIGÓN EN MASA
Precio: 139.39
Demolición selectiva con medios manuales de hormigón en masa en elementos de cimentación. Medido el volumen inicial.

| Código | Ud | Descripción | Rendimiento | Precio | Importe |
|---|---|---|---|---|---|
| TP00100 | h | PEÓN ESPECIAL | 7.375 | 18.9 | 139.39 |
|  |  | Total |  |  | 139.39 |

**01CMM90002** m3 DEMOLICIÓN SELECTIVA M. MECÁNICOS DE HORMIGÓN EN MASA
Precio: 63.52
Demolición selectiva con medios mecánicos de hormigón en masa en elementos de cimentación, incluso p.p. de compresor. Medido el volumen inicial.

| Código | Ud | Descripción | Rendimiento | Precio | Importe |
|---|---|---|---|---|---|
| TP00100 | h | PEÓN ESPECIAL | 2.625 | 18.9 | 49.61 |
| MC00100 | h | COMPRESOR DOS MARTILLOS | 1.75 | 6.35 | 11.11 |
| ME00400 | h | RETROEXCAVADORA | 0.08 | 34.98 | 2.80 |
|  |  | Total |  |  | 63.52 |

**01CMM90004** m3 DEMOLICIÓN SELECTIVA M. MECÁNICOS HORM. EN MASA EXC.TIERRAS C/M
Precio: 68.45
Demolición selectiva con medios mecánicos de hormigón en masa en elementos de cimentación, incluso p.p. de compresor, excavación de tierras de consistencia media, hasta una profundidad máxima de 4 m y relleno posterior. Medido el volumen inicial.

| Código | Ud | Descripción | Rendimiento | Precio | Importe |
|---|---|---|---|---|---|
| TP00100 | h | PEÓN ESPECIAL | 2.71 | 18.9 | 51.22 |
| MC00100 | h | COMPRESOR DOS MARTILLOS | 1.75 | 6.35 | 11.11 |
| ME00400 | h | RETROEXCAVADORA | 0.175 | 34.98 | 6.12 |
|  |  | Total |  |  | 68.45 |

**01CMM90100** m3 DEMOLICIÓN SELECTIVA M. MECÁNICOS LOSAS DE HORMIGÓN EN MASA
Precio: 108.77
Demolición selectiva con medios mecánicos de losas de hormigón en masa, incluso p.p. de compresor o martillo percutor. Medido el volumen inicial.

| Código | Ud | Descripción | Rendimiento | Precio | Importe |
|---|---|---|---|---|---|
| TP00100 | h | PEÓN ESPECIAL | 5.125 | 18.9 | 96.86 |
| MC00100 | h | COMPRESOR DOS MARTILLOS | 1.875 | 6.35 | 11.91 |
|  |  | Total |  |  | 108.77 |

**01CMM90200** m2 DEMOLICIÓN SELECTIVA M. MEC. PARA CAJEADO DE 5 cm LOSAS H.M.
Precio: 12.76
Demolición selectiva con medios mecánicos para cajeado de 5 cm, de losas de hormigón en masa, incluso p.p. de compresor o martillo percutor. Medida la superficie ejecutada.

| Código | Ud | Descripción | Rendimiento | Precio | Importe |
|---|---|---|---|---|---|
| TO00100 | h | OF. 1ª ALBAÑILERÍA | 0.1 | 19.85 | 1.99 |
| TP00100 | h | PEÓN ESPECIAL | 0.57 | 18.9 | 10.77 |
|  |  | Total |  |  | 12.76 |

**01CMM90300** m2 DEMOLICIÓN SELECTIVA M. MEC. PARA REBAJE DE 10 cm LOSAS H.M.
Precio: 19
Demolición selectiva con medios mecánicos para rebaje de 10 cm, con medios mecánicos de losas de hormigón en masa, incluso p.p. de compresor o martillo percutor. Medida la superficie ejecutada.

| Código | Ud | Descripción | Rendimiento | Precio | Importe |
|---|---|---|---|---|---|
| TO00100 | h | OF. 1ª ALBAÑILERÍA | 0.11 | 19.85 | 2.18 |
| TP00100 | h | PEÓN ESPECIAL | 0.89 | 18.9 | 16.82 |
|  |  | Total |  |  | 19 |

**01CMM90400** m3 DEMOLICIÓN SELECTIVA M. MECÁNICOS DE MACIZOS DE HORM. EN MASA
Precio: 110.2
Demolición selectiva con medios mecánicos de macizos de hormigón en masa, incluso p.p. de compresor o martillo percutor. Medido el volumen inicial.

| Código | Ud | Descripción | Rendimiento | Precio | Importe |
|---|---|---|---|---|---|
| TO00100 | h | OF. 1ª ALBAÑILERÍA | 0.35 | 19.85 | 6.95 |
| TP00100 | h | PEÓN ESPECIAL | 4.875 | 18.9 | 92.14 |
| MC00100 | h | COMPRESOR DOS MARTILLOS | 1.75 | 6.35 | 11.11 |
|  |  | Total |  |  | 110.2 |

###### 01CMW Varios (05/01/2008)

##### 01CW Varios

###### 01CWW Varios

**01CWW90001** m3 DEMOLICIÓN SELECTIVA M. MECÁNICOS DE FABRICA DE LADRILLO MACIZO
Precio: 67.81
Demolición selectiva con medios mecánicos de fábrica de ladrillo macizo, en elementos de cimentación, incluso p.p. de compresor. Medido el volumen inicial.

| Código | Ud | Descripción | Rendimiento | Precio | Importe |
|---|---|---|---|---|---|
| TP00100 | h | PEÓN ESPECIAL | 3 | 18.9 | 56.70 |
| MC00100 | h | COMPRESOR DOS MARTILLOS | 1.75 | 6.35 | 11.11 |
|  |  | Total |  |  | 67.81 |

**01CWW90002** m3 DEMOLICIÓN MASIVA M. MEC. DE FABR. LADRILLO EXC. Y RELL. TIERRAS
Precio: 72.5
Demolición masiva con medios mecánicos de fábrica de ladrillo, en elementos de cimentación, incluso p.p. de compresor, excavación y relleno de tierras de consistencia media, hasta una profundidad máxima de 4 m. Medido el volumen inicial.

| Código | Ud | Descripción | Rendimiento | Precio | Importe |
|---|---|---|---|---|---|
| TP00100 | h | PEÓN ESPECIAL | 3.085 | 18.9 | 58.31 |
| MC00100 | h | COMPRESOR DOS MARTILLOS | 1.75 | 6.35 | 11.11 |
| ME00400 | h | RETROEXCAVADORA | 0.088 | 34.98 | 3.08 |
|  |  | Total |  |  | 72.5 |

**01CWW90003** m3 DEMOLICIÓN MASIVA M. MECÁNICOS POR BATACHES DE CIMENT. DE H.M.
Precio: 242.28
Demolición masiva con medios mecánicos por bataches de cimentación de hormigón en masa, hasta una profundidad máxima de 3 m y una longitud inferior a 1,50 m, incluso excavación, perfilados, extracción manual a los bordes y rellenos de tierras de consistencia media, p.p. de compresor y apeos. Medido el volumen inicial.

| Código | Ud | Descripción | Rendimiento | Precio | Importe |
|---|---|---|---|---|---|
| TO02100 | h | OFICIAL 1ª | 0.75 | 19.85 | 14.89 |
| TP00100 | h | PEÓN ESPECIAL | 11.05 | 18.9 | 208.85 |
| MC00100 | h | COMPRESOR DOS MARTILLOS | 2.25 | 6.35 | 14.29 |
| WW00300 | u | MATERIAL COMPLEMENTARIO O PZAS. ESPECIALES | 5 | 0.55 | 2.75 |
| WW00400 | u | PEQUEÑO MATERIAL | 5 | 0.3 | 1.50 |
|  |  | Total |  |  | 242.28 |

**01CWW90010** m3 DEMOLICIÓN MASIVA M. MECÁNICOS DE PILOTES DE HORMIGÓN ARMADO
Precio: 118.71
Demolición masiva con medios mecánicos de pilotes de hormigón armado, incluso p.p. de compresor o martillo percutor. Medido el volumen inicial.

| Código | Ud | Descripción | Rendimiento | Precio | Importe |
|---|---|---|---|---|---|
| TP00100 | h | PEÓN ESPECIAL | 5.575 | 18.9 | 105.37 |
| MC00100 | h | COMPRESOR DOS MARTILLOS | 2.1 | 6.35 | 13.34 |
|  |  | Total |  |  | 118.71 |

**01CWW90100** m3 DEMOLICIÓN MASIVA M. MECÁNICOS DE PANTALLAS DE HORMIGÓN ARMADO
Precio: 136.37
Demolición masiva con medios mecánicos de pantallas de hormigón armado, incluso p.p. de compresor o martillo percutor. Medido el volumen inicial.

| Código | Ud | Descripción | Rendimiento | Precio | Importe |
|---|---|---|---|---|---|
| TP00100 | h | PEÓN ESPECIAL | 6.375 | 18.9 | 120.49 |
| MC00100 | h | COMPRESOR DOS MARTILLOS | 2.5 | 6.35 | 15.88 |
|  |  | Total |  |  | 136.37 |

**01CWW90200** m3 DEMOLICIÓN SELECTIVA M. MECÁNICOS DE CIMIENTOS DE FABR. DE LAD.
Precio: 103.25
Demolición selectiva con medios mecánicos de cimientos de fábrica de ladrillo, incluso p.p. de compresor o martillo percutor. Medido el volumen inicial.

| Código | Ud | Descripción | Rendimiento | Precio | Importe |
|---|---|---|---|---|---|
| TP00100 | h | PEÓN ESPECIAL | 4.875 | 18.9 | 92.14 |
| MC00100 | h | COMPRESOR DOS MARTILLOS | 1.75 | 6.35 | 11.11 |
|  |  | Total |  |  | 103.25 |

**01CWW90300** m3 DEMOLICIÓN SELECTIVA M. MECÁNICOS DE CIMIENTOS DE MAMPOSTERÍA
Precio: 125.33
Demolición selectiva con medios mecánicos de cimientos de mamposteria, incluso p.p. de compresor o martillo percutor. Medido el volumen inicial.

| Código | Ud | Descripción | Rendimiento | Precio | Importe |
|---|---|---|---|---|---|
| TP00100 | h | PEÓN ESPECIAL | 5.875 | 18.9 | 111.04 |
| MC00100 | h | COMPRESOR DOS MARTILLOS | 2.25 | 6.35 | 14.29 |
|  |  | Total |  |  | 125.33 |

#### 01E EDIFICACIONES (05/01/2008)

##### 01EB A brazo (05/01/2008)

###### 01EBB A brazo

**01EBB90001** m3 DEMOLICIÓN MASIVA M. MANUALES DE EDIFICIO MEDIANERO MUROS FÁBR.
Precio: 12.92
Demolición masiva con medios manuales de edificio, situado entre medianeras, desde la cara superior de la cimentación, con estructura de muros de fábrica y cuatro plantas de altura máxima, incluso p.p. de apeos. Medido el volumen aparente inicial definido por la superficie exterior de los elementos básicos de la edificación.

| Código | Ud | Descripción | Rendimiento | Precio | Importe |
|---|---|---|---|---|---|
| TO02100 | h | OFICIAL 1ª | 0.07 | 19.85 | 1.39 |
| TP00100 | h | PEÓN ESPECIAL | 0.61 | 18.9 | 11.53 |
|  |  | Total |  |  | 12.92 |

**01EBB90020** m3 DEMOLICIÓN MASIVA M. MANUALES DE EDIFICIO MEDIANERO ESTR. MET.
Precio: 13.81
Demolición masiva con medios manuales de edificio, situado entre medianeras, desde la cara superior de la cimentación, con estructura metálica y cuatro plantas de altura máxima, incluso p.p. de apeos. Medido el volumen aparente inicial definido por la superficie exterior de los elementos básicos de la edificación.

| Código | Ud | Descripción | Rendimiento | Precio | Importe |
|---|---|---|---|---|---|
| TO01600 | h | OF. 1ª CERRAJERO-CHAPISTA | 0.07 | 19.85 | 1.39 |
| TP00100 | h | PEÓN ESPECIAL | 0.64 | 18.9 | 12.10 |
| WW00300 | u | MATERIAL COMPLEMENTARIO O PZAS. ESPECIALES | 0.5 | 0.55 | 0.28 |
| WW00400 | u | PEQUEÑO MATERIAL | 0.136 | 0.3 | 0.04 |
|  |  | Total |  |  | 13.81 |

**01EBB90100** m3 DEMOLICIÓN MASIVA M. MANUALES DE EDIFICIO EXENTO MUROS FÁBR.
Precio: 12.15
Demolición masiva con medios manuales de edificio exento, desde la cara superior de la cimentación, con estructura de muros de fábrica y cuatro plantas de altura máxima, incluso p.p. de apeos. Medido el volumen aparente inicial definido por la superficie exterior de los elementos básicos de la edificación.

| Código | Ud | Descripción | Rendimiento | Precio | Importe |
|---|---|---|---|---|---|
| TO02100 | h | OFICIAL 1ª | 0.06 | 19.85 | 1.19 |
| TP00100 | h | PEÓN ESPECIAL | 0.58 | 18.9 | 10.96 |
|  |  | Total |  |  | 12.15 |

**01EBB90120** m3 DEMOLICIÓN MASIVA M. MANUALES DE EDIFICIO EXENTO ESTR. MET.
Precio: 13.05
Demolición masiva con medios manuales de edificio exento, desde la cara superior de la cimentación, con estructura metálica y cuatro plantas de altura máxima, incluso p.p. de apeos. Medido el volumen aparente inicial definido por la superficie exterior de los elementos básicos de la edificación.

| Código | Ud | Descripción | Rendimiento | Precio | Importe |
|---|---|---|---|---|---|
| TO01600 | h | OF. 1ª CERRAJERO-CHAPISTA | 0.07 | 19.85 | 1.39 |
| TP00100 | h | PEÓN ESPECIAL | 0.6 | 18.9 | 11.34 |
| WW00300 | u | MATERIAL COMPLEMENTARIO O PZAS. ESPECIALES | 0.5 | 0.55 | 0.28 |
| WW00400 | u | PEQUEÑO MATERIAL | 0.136 | 0.3 | 0.04 |
|  |  | Total |  |  | 13.05 |

**01EBB90200** m3 DEMOLICIÓN MASIVA M. MAN. DE NAVE EXENTA MUROS FÁBR. CUB. MAD.
Precio: 4.56
Demolición masiva con medios manuales de nave exenta, desde la cara superior de la solera, con muros de fábrica y estructura de cubierta de madera, incluso p.p. de apeos. Medido el volumen aparente inicial definido por la superficie exterior de los elementos básicos de la edificación.

| Código | Ud | Descripción | Rendimiento | Precio | Importe |
|---|---|---|---|---|---|
| TO02100 | h | OFICIAL 1ª | 0.02 | 19.85 | 0.40 |
| TP00100 | h | PEÓN ESPECIAL | 0.22 | 18.9 | 4.16 |
|  |  | Total |  |  | 4.56 |

**01EBB90201** m3 DEMOLICIÓN MASIVA M. MAN. DE NAVE EXENTA MUROS FÁBR. CUB. MET.
Precio: 4.77
Demolición masiva con medios manuales de nave exenta, desde la cara superior de la solera, con muros de fábrica y estructura de cubierta metálica, incluso p.p. de apeos. Medido el volumen aparente inicial definido por la superficie exterior de los elementos básicos de la edificación.

| Código | Ud | Descripción | Rendimiento | Precio | Importe |
|---|---|---|---|---|---|
| TO01600 | h | OF. 1ª CERRAJERO-CHAPISTA | 0.006 | 19.85 | 0.12 |
| TP00100 | h | PEÓN ESPECIAL | 0.23 | 18.9 | 4.35 |
| WW00300 | u | MATERIAL COMPLEMENTARIO O PZAS. ESPECIALES | 0.5 | 0.55 | 0.28 |
| WW00400 | u | PEQUEÑO MATERIAL | 0.08 | 0.3 | 0.02 |
|  |  | Total |  |  | 4.77 |

**01EBB90220** m3 DEMOLICIÓN MASIVA M. MANUALES DE NAVE EXENTA ESTR. METÁLICA
Precio: 3.84
Demolición masiva con medios manuales de nave exenta, desde la cara superior de la solera, con estructura metálica, incluso p.p. de apeos. Medido el volumen aparente inicial definido por la superficie exterior de los elementos básicos de la edificación.

| Código | Ud | Descripción | Rendimiento | Precio | Importe |
|---|---|---|---|---|---|
| TO01600 | h | OF. 1ª CERRAJERO-CHAPISTA | 0.009 | 19.85 | 0.18 |
| TP00100 | h | PEÓN ESPECIAL | 0.178 | 18.9 | 3.36 |
| WW00300 | u | MATERIAL COMPLEMENTARIO O PZAS. ESPECIALES | 0.5 | 0.55 | 0.28 |
| WW00400 | u | PEQUEÑO MATERIAL | 0.08 | 0.3 | 0.02 |
|  |  | Total |  |  | 3.84 |

###### 01EBW Varios (05/01/2008)

##### 01EE Explosivos (05/01/2008)

###### 01EEE Explosivos (05/01/2008)

###### 01EEW Varios (05/01/2008)

##### 01EM Mecánicos (05/01/2008)

###### 01EMM Mecánicos

**01EMM90001** m3 DEMOLICIÓN MASIVA M. MEC. DE EDIFICIO MEDIANERO MUROS DE FÁBRICA
Precio: 6.21
Demolición masiva con medios mecánicos de edificio, situado entre medianeras, desde la cara superior de la cimentación, con estructura de muros de fábrica y cuatro plantas de altura máxima, incluso p.p. de apeos. Medido el volumen aparente inicial definido por la superficie exterior de los elementos básicos de la edificación.

| Código | Ud | Descripción | Rendimiento | Precio | Importe |
|---|---|---|---|---|---|
| TO02100 | h | OFICIAL 1ª | 0.03 | 19.85 | 0.60 |
| TP00100 | h | PEÓN ESPECIAL | 0.25 | 18.9 | 4.73 |
| MC00100 | h | COMPRESOR DOS MARTILLOS | 0.115 | 6.35 | 0.73 |
| WW00400 | u | PEQUEÑO MATERIAL | 0.5 | 0.3 | 0.15 |
|  |  | Total |  |  | 6.21 |

**01EMM90010** m3 DEMOLICIÓN MASIVA M. MEC. DE EDIFICIO MEDIANERO ESTRUCTURA HORM.
Precio: 9.46
Demolición masiva con medios mecánicos de edificio, situado entre medianeras, desde la cara superior de la cimentación, con estructura de hormigón y cuatro plantas de altura máxima, incluso p.p. de apeos. Medido el volumen aparente inicial definido por la superficie exterior de los elementos básicos de la edificación.

| Código | Ud | Descripción | Rendimiento | Precio | Importe |
|---|---|---|---|---|---|
| TO02100 | h | OFICIAL 1ª | 0.04 | 19.85 | 0.79 |
| TP00100 | h | PEÓN ESPECIAL | 0.39 | 18.9 | 7.37 |
| MC00100 | h | COMPRESOR DOS MARTILLOS | 0.16 | 6.35 | 1.02 |
| WW00300 | u | MATERIAL COMPLEMENTARIO O PZAS. ESPECIALES | 0.5 | 0.55 | 0.28 |
|  |  | Total |  |  | 9.46 |

**01EMM90020** m3 DEMOLICIÓN MASIVA M. MEC. DE EDIFICIO MEDIANERO ESTRUCTURA MET.
Precio: 8.37
Demolición masiva con medios mecánicos de edificio, situado entre medianeras, desde la cara superior de la cimentación, con estructura metálica y cuatro plantas de altura máxima, incluso p.p. de apeos. Medido el volumen aparente inicial definido por la superficie exterior de los elementos básicos de la edificación.

| Código | Ud | Descripción | Rendimiento | Precio | Importe |
|---|---|---|---|---|---|
| TO01600 | h | OF. 1ª CERRAJERO-CHAPISTA | 0.07 | 19.85 | 1.39 |
| TP00100 | h | PEÓN ESPECIAL | 0.33 | 18.9 | 6.24 |
| MC00100 | h | COMPRESOR DOS MARTILLOS | 0.066 | 6.35 | 0.42 |
| WW00300 | u | MATERIAL COMPLEMENTARIO O PZAS. ESPECIALES | 0.5 | 0.55 | 0.28 |
| WW00400 | u | PEQUEÑO MATERIAL | 0.136 | 0.3 | 0.04 |
|  |  | Total |  |  | 8.37 |

**01EMM90100** m3 DEMOLICIÓN MASIVA M. MEC. DE EDIFICIO EXENTO MUROS DE FABRICA
Precio: 6.72
Demolición masiva con medios mecánicos de edificio exento, desde la cara superior de la cimentación, con estructura de muros de fábrica y cuatro plantas de altura máxima, incluso p.p. de apeos. Medido el volumen aparente inicial definido por la superficie exterior de los elementos básicos de la edificación.

| Código | Ud | Descripción | Rendimiento | Precio | Importe |
|---|---|---|---|---|---|
| TO02100 | h | OFICIAL 1ª | 0.03 | 19.85 | 0.60 |
| TP00100 | h | PEÓN ESPECIAL | 0.285 | 18.9 | 5.39 |
| MC00100 | h | COMPRESOR DOS MARTILLOS | 0.115 | 6.35 | 0.73 |
|  |  | Total |  |  | 6.72 |

**01EMM90110** m3 DEMOLICIÓN MASIVA M. MEC. DE EDIFICIO EXENTO ESTRUCTURA HORM.
Precio: 8.54
Demolición masiva con medios mecánicos de edificio exento, desde la cara superior de la cimentación, con estructura de hormigón y cuatro plantas de altura máxima, incluso p.p. de apeos. Medido el volumen aparente inicial definido por la superficie exterior de los elementos básicos de la edificación.

| Código | Ud | Descripción | Rendimiento | Precio | Importe |
|---|---|---|---|---|---|
| TO02100 | h | OFICIAL 1ª | 0.04 | 19.85 | 0.79 |
| TP00100 | h | PEÓN ESPECIAL | 0.356 | 18.9 | 6.73 |
| MC00100 | h | COMPRESOR DOS MARTILLOS | 0.16 | 6.35 | 1.02 |
|  |  | Total |  |  | 8.54 |

**01EMM90120** m3 DEMOLICIÓN MASIVA M. MEC. DE EDIFICIO EXENTO ESTRUCTURA MET.
Precio: 7.42
Demolición masiva con medios mecánicos de edificio exento, desde la cara superior de la cimentación, con estructura metálica y cuatro plantas de altura máxima, incluso p.p. de apeos. Medido el volumen aparente inicial definido por la superficie exterior de los elementos básicos de la edificación.

| Código | Ud | Descripción | Rendimiento | Precio | Importe |
|---|---|---|---|---|---|
| TO01600 | h | OF. 1ª CERRAJERO-CHAPISTA | 0.07 | 19.85 | 1.39 |
| TP00100 | h | PEÓN ESPECIAL | 0.28 | 18.9 | 5.29 |
| MC00100 | h | COMPRESOR DOS MARTILLOS | 0.066 | 6.35 | 0.42 |
| WW00300 | u | MATERIAL COMPLEMENTARIO O PZAS. ESPECIALES | 0.5 | 0.55 | 0.28 |
| WW00400 | u | PEQUEÑO MATERIAL | 0.136 | 0.3 | 0.04 |
|  |  | Total |  |  | 7.42 |

**01EMM90200** m3 DEMOLICIÓN MASIVA M. MEC. DE NAVE EXENTA MUROS FÁBR. CUB. MAD.
Precio: 1.08
Demolición masiva con medios mecánicos de nave exenta, desde la cara superior de la solera, con muros de fábrica y estructura de cubierta de madera, incluso p.p. de apeos. Medido el volumen aparente inicial definido por la superficie exterior de los elementos básicos de la edificación.

| Código | Ud | Descripción | Rendimiento | Precio | Importe |
|---|---|---|---|---|---|
| TO02100 | h | OFICIAL 1ª | 0.006 | 19.85 | 0.12 |
| TP00100 | h | PEÓN ESPECIAL | 0.051 | 18.9 | 0.96 |
|  |  | Total |  |  | 1.08 |

**01EMM90210** m3 DEMOLICIÓN MASIVA M. MEC. DE NAVE EXENTA MUROS FÁBR. CUB. MET.
Precio: 1.31
Demolición masiva con medios mecánicos de nave exenta, desde la cara superior de la solera, con muros de fábrica y estructura de cubierta metálica, incluso p.p. de apeos. Medido el volumen aparente inicial definido por la superficie exterior de los elementos básicos de la edificación.

| Código | Ud | Descripción | Rendimiento | Precio | Importe |
|---|---|---|---|---|---|
| TO01600 | h | OF. 1ª CERRAJERO-CHAPISTA | 0.006 | 19.85 | 0.12 |
| TP00100 | h | PEÓN ESPECIAL | 0.053 | 18.9 | 1.00 |
| WW00300 | u | MATERIAL COMPLEMENTARIO O PZAS. ESPECIALES | 0.3 | 0.55 | 0.17 |
| WW00400 | u | PEQUEÑO MATERIAL | 0.08 | 0.3 | 0.02 |
|  |  | Total |  |  | 1.31 |

**01EMM90220** m3 DEMOLICIÓN MASIVA M. MEC. DE NAVE EXENTA ESTRUCTURA METÁLICA
Precio: 1.39
Demolición masiva con medios mecánicos de nave exenta, desde la cara superior de la solera, con estructura metálica, incluso p.p. de apeos. Medido el volumen aparente inicial definido por la superficie exterior de los elementos básicos de la edificación.

| Código | Ud | Descripción | Rendimiento | Precio | Importe |
|---|---|---|---|---|---|
| TO01600 | h | OF. 1ª CERRAJERO-CHAPISTA | 0.009 | 19.85 | 0.18 |
| TP00100 | h | PEÓN ESPECIAL | 0.054 | 18.9 | 1.02 |
| WW00300 | u | MATERIAL COMPLEMENTARIO O PZAS. ESPECIALES | 0.3 | 0.55 | 0.17 |
| WW00400 | u | PEQUEÑO MATERIAL | 0.08 | 0.3 | 0.02 |
|  |  | Total |  |  | 1.39 |

###### 01EMW Varios (05/01/2008)

##### 01EW Varios (05/01/2008)

###### 01EWW Varios (05/01/2008)

#### 01I INSTALACIONES (05/01/2008)

##### 01IC Climatización (05/01/2008)

###### 01ICA Aire acondicionado (05/01/2008)

###### 01ICC Calefacción (05/01/2008)

###### 01ICV Ventilación (05/01/2008)

###### 01ICW Varios (05/01/2008)

##### 01IE Eléctricas (05/01/2008)

###### 01IEA Acometidas (05/01/2008)

###### 01IEC Circuitos

**01IEC90001** m DEMOLICIÓN MASIVA M. MAN. CIRCUITO ELÉC. CON SELECCIÓN DE COBRE
Precio: 0.3
Demolición masiva con medios manuales de circuito eléctrico con selección de cobre. Medida la longitud ejecutada.

| Código | Ud | Descripción | Rendimiento | Precio | Importe |
|---|---|---|---|---|---|
| TP00100 | h | PEÓN ESPECIAL | 0.016 | 18.9 | 0.30 |
|  |  | Total |  |  | 0.3 |

###### 01IED Derivaciones (05/01/2008)

###### 01IEE Enchufes

**01IEE90001** u DEMOLICIÓN MASIVA M. MAN. TOMA DE CORRIENTE CON SELECCIÓN COBRE
Precio: 1.51
Demolición masiva con medios manuales de toma de corriente con selección de cobre. Medida la cantidad ejecutada.

| Código | Ud | Descripción | Rendimiento | Precio | Importe |
|---|---|---|---|---|---|
| TP00100 | h | PEÓN ESPECIAL | 0.08 | 18.9 | 1.51 |
|  |  | Total |  |  | 1.51 |

###### 01IEI Interruptores (05/01/2008)

###### 01IEK Contadores

**01IEK90001** u DEMOLICIÓN SELECTIVA M. MAN. DE INST. MODULAR DE CONTADOR ELÉC.
Precio: 6.66
Demolición selectiva con medios manuales de instalación modular de contador centralizado. Medida la cantidad ejecutada.

| Código | Ud | Descripción | Rendimiento | Precio | Importe |
|---|---|---|---|---|---|
| TO01800 | h | OF. 1ª ELECTRICISTA | 0.25 | 19.85 | 4.96 |
| TP00100 | h | PEÓN ESPECIAL | 0.09 | 18.9 | 1.70 |
|  |  | Total |  |  | 6.66 |

###### 01IEL Puntos de luz

**01IEL90001** u DEMOLICIÓN MASIVA M. MAN. DE PUNTO DE LUZ CON SELECCIÓN DE COBRE
Precio: 1.51
Demolición masiva con medios manuales de punto de luz con selección de cobre. Medida la cantidad ejecutada.

| Código | Ud | Descripción | Rendimiento | Precio | Importe |
|---|---|---|---|---|---|
| TP00100 | h | PEÓN ESPECIAL | 0.08 | 18.9 | 1.51 |
|  |  | Total |  |  | 1.51 |

###### 01IER Líneas generales de alimentación

**01IER90001** m DEMOLICIÓN MASIVA M. MAN. DE LÍNEA GENERAL DE ALIMENTACIÓN
Precio: 0.38
Demolición masiva con medios manuales de línea general de alimentación con selección de cobre. Medida la longitud ejecutada.

| Código | Ud | Descripción | Rendimiento | Precio | Importe |
|---|---|---|---|---|---|
| TP00100 | h | PEÓN ESPECIAL | 0.02 | 18.9 | 0.38 |
|  |  | Total |  |  | 0.38 |

###### 01IET Puestas a tierra (05/01/2008)

###### 01IEW Varios

**01IEW90001** u DEMOLICIÓN MASIVA M. MANUALES DE CUADRO GENERAL DE PROTECCIÓN
Precio: 6.66
Demolición masiva con medios manuales de cuadro general de protección. Medida la cantidad ejecutada.

| Código | Ud | Descripción | Rendimiento | Precio | Importe |
|---|---|---|---|---|---|
| TO01800 | h | OF. 1ª ELECTRICISTA | 0.25 | 19.85 | 4.96 |
| TP00100 | h | PEÓN ESPECIAL | 0.09 | 18.9 | 1.70 |
|  |  | Total |  |  | 6.66 |

**01IEW90002** u DEMOLICIÓN MASIVA M. MANUALES DE CUADRO INDIVIDUAL
Precio: 6.85
Demolición masiva con medios manuales de cuadro individual. Medida la cantidad ejecutada.

| Código | Ud | Descripción | Rendimiento | Precio | Importe |
|---|---|---|---|---|---|
| TO01800 | h | OF. 1ª ELECTRICISTA | 0.25 | 19.85 | 4.96 |
| TP00100 | h | PEÓN ESPECIAL | 0.1 | 18.9 | 1.89 |
|  |  | Total |  |  | 6.85 |

**01IEW90051** u DEMOLICIÓN MASIVA M. MAN. DE INST. ELÉC. VIV. (SUP. <=100 m2)
Precio: 56.24
Demolición masiva con medios manuales de instalación eléctrica completa de vivienda, de superficie igual o menor de 100 m2, formada por: cajas de protección, interruptores, circuitos, puntos de luz, tomas de corriente, etc. Medida la cantidad ejecutada.

| Código | Ud | Descripción | Rendimiento | Precio | Importe |
|---|---|---|---|---|---|
| TO01800 | h | OF. 1ª ELECTRICISTA | 0.5 | 19.85 | 9.93 |
| TP00100 | h | PEÓN ESPECIAL | 2.45 | 18.9 | 46.31 |
|  |  | Total |  |  | 56.24 |

**01IEW90052** u DEMOLICIÓN MASIVA M. MAN. DE INST. ELÉC. VIV. (SUP. 100-200 m2)
Precio: 64.76
Demolición masiva con medios manuales de instalación eléctrica completa de vivienda, de superficie entre 100 y 200 m2, formada por: cajas de protección, interruptores, circuitos, puntos de luz, tomas de corriente, etc. Medida la cantidad ejecutada.

| Código | Ud | Descripción | Rendimiento | Precio | Importe |
|---|---|---|---|---|---|
| TO01800 | h | OF. 1ª ELECTRICISTA | 0.525 | 19.85 | 10.42 |
| TP00100 | h | PEÓN ESPECIAL | 2.875 | 18.9 | 54.34 |
|  |  | Total |  |  | 64.76 |

**01IEW90053** u DEMOLICIÓN MASIVA M. MAN. DE INST. ELÉC. VIV. (SUP. >200 m2)
Precio: 74.24
Demolición masiva con medios manuales de instalación eléctrica completa de vivienda, de superficie mayor de 200 m2, formada por: cajas de protección, interruptores, circuitos, puntos de luz, tomas de corriente, etc. Medida la cantidad ejecutada.

| Código | Ud | Descripción | Rendimiento | Precio | Importe |
|---|---|---|---|---|---|
| TO01800 | h | OF. 1ª ELECTRICISTA | 0.55 | 19.85 | 10.92 |
| TP00100 | h | PEÓN ESPECIAL | 3.35 | 18.9 | 63.32 |
|  |  | Total |  |  | 74.24 |

##### 01IF Fontanería (05/01/2008)

###### 01IFA Acometidas y contadores (05/01/2008)

###### 01IFC Canalizaciones de agua caliente (05/01/2008)

###### 01IFD Desagües

**01IFD90001** u DEMOLICIÓN MASIVA M. MAN. DESAGÜE DE URINARIO CON SELECC. PLOMO
Precio: 3.31
Demolición masiva con medios manuales de desagüe de urinario con selección de tubo de plomo. Medida la cantidad ejecutada

| Código | Ud | Descripción | Rendimiento | Precio | Importe |
|---|---|---|---|---|---|
| TP00100 | h | PEÓN ESPECIAL | 0.175 | 18.9 | 3.31 |
|  |  | Total |  |  | 3.31 |

**01IFD90002** u DEMOLICIÓN MASIVA M. MAN. DESAGÜE DE BAÑERA CON SELECC. PLOMO
Precio: 4.01
Demolición de desagüe de bañera con selección de tubo de plomo. Medida la cantidad ejecutada

| Código | Ud | Descripción | Rendimiento | Precio | Importe |
|---|---|---|---|---|---|
| TP00100 | h | PEÓN ESPECIAL | 0.212 | 18.9 | 4.01 |
|  |  | Total |  |  | 4.01 |

**01IFD90003** u DEMOLICIÓN MASIVA M. MAN. DESAGÜE PLATO DUCHA CON SELECC. PLOMO
Precio: 4.01
Demolición masiva de desagüe de plato ducha con tubo de plomo. Medida la cantidad ejecutada

| Código | Ud | Descripción | Rendimiento | Precio | Importe |
|---|---|---|---|---|---|
| TP00100 | h | PEÓN ESPECIAL | 0.212 | 18.9 | 4.01 |
|  |  | Total |  |  | 4.01 |

**01IFD90004** u DEMOLICIÓN MASIVA M. MAN. DESAGÜE DE FREGADERO CON SELECC. PLOMO
Precio: 3.31
Demolición selectiva con medios manuales de desagüe de fregadero con selección de tubo de plomo. Medida la cantidad ejecutada

| Código | Ud | Descripción | Rendimiento | Precio | Importe |
|---|---|---|---|---|---|
| TP00100 | h | PEÓN ESPECIAL | 0.175 | 18.9 | 3.31 |
|  |  | Total |  |  | 3.31 |

**01IFD90005** u DEMOLICIÓN MASIVA M. MAN. DESAGÜE DE INODORO CON SELECC. PLOMO
Precio: 2.36
Demolición masiva de desagüe de inodoro con selección de manguetón de plomo. Medida la cantidad ejecutada

| Código | Ud | Descripción | Rendimiento | Precio | Importe |
|---|---|---|---|---|---|
| TP00100 | h | PEÓN ESPECIAL | 0.125 | 18.9 | 2.36 |
|  |  | Total |  |  | 2.36 |

**01IFD90006** u DEMOLICIÓN MASIVA M. MAN. DESAGÜE DE LAVABO CON SELECC. PLOMO
Precio: 3.31
Demolición masiva de desagüe de lavabo con selección de tubo de plomo. Medida la cantidad ejecutada

| Código | Ud | Descripción | Rendimiento | Precio | Importe |
|---|---|---|---|---|---|
| TP00100 | h | PEÓN ESPECIAL | 0.175 | 18.9 | 3.31 |
|  |  | Total |  |  | 3.31 |

**01IFD90007** u DEMOLICIÓN MASIVA M. MAN. DESAGÜE DE BIDE CON SELECC. PLOMO
Precio: 3.31
Demolición masiva con medios manuales de desagüe de bidé con selección de tubo de plomo. Medida la cantidad ejecutada

| Código | Ud | Descripción | Rendimiento | Precio | Importe |
|---|---|---|---|---|---|
| TP00100 | h | PEÓN ESPECIAL | 0.175 | 18.9 | 3.31 |
|  |  | Total |  |  | 3.31 |

**01IFD90008** u DEMOLICIÓN MASIVA M. MAN. DESAGÜE DE PILA CON SELECC. PLOMO
Precio: 3.31
Demolición masiva de desagüe de pila con selección de tubo de plomo. Medida la cantidad ejecutada

| Código | Ud | Descripción | Rendimiento | Precio | Importe |
|---|---|---|---|---|---|
| TP00100 | h | PEÓN ESPECIAL | 0.175 | 18.9 | 3.31 |
|  |  | Total |  |  | 3.31 |

###### 01IFF Canalizaciones de agua fría

**01IFF90001** m DEMOLICIÓN MASIVA M. MAN. DE CANALIZACIÓN DE HIERRO GALVANIZADO
Precio: 2.12
Demolición masiva con medios manuales de canalización de hierro galvanizado con selección de hierro galvanizado. Medida la longitud ejecutada

| Código | Ud | Descripción | Rendimiento | Precio | Importe |
|---|---|---|---|---|---|
| TP00100 | h | PEÓN ESPECIAL | 0.112 | 18.9 | 2.12 |
|  |  | Total |  |  | 2.12 |

**01IFF90002** m DEMOLICIÓN MASIVA M. MAN. DE CANALIZACIÓN DE COBRE
Precio: 1.36
Demolición masiva con medios manuales de canalización de cobre con selección de cobre. Medida la longitud ejecutada

| Código | Ud | Descripción | Rendimiento | Precio | Importe |
|---|---|---|---|---|---|
| TP00100 | h | PEÓN ESPECIAL | 0.072 | 18.9 | 1.36 |
|  |  | Total |  |  | 1.36 |

###### 01IFG Griferías (05/01/2008)

###### 01IFS Aparatos sanitarios

**01IFS90001** u DEMOLICIÓN SELECTIVA M. MANUALES DE BAÑERA Y EQ. GRIFERÍA
Precio: 10.02
Demolición selectiva con medios manuales de bañera para revestir y equipo de grifería. Medida la cantidad ejecutada.

| Código | Ud | Descripción | Rendimiento | Precio | Importe |
|---|---|---|---|---|---|
| TP00100 | h | PEÓN ESPECIAL | 0.53 | 18.9 | 10.02 |
|  |  | Total |  |  | 10.02 |

**01IFS90002** u DEMOLICIÓN SELECTIVA M. MANUALES DE PLATO DUCHA Y EQ. GRIFERÍA
Precio: 6.62
Demolición selectiva de plato ducha y equipo de grifería. Medida la cantidad ejecutada.

| Código | Ud | Descripción | Rendimiento | Precio | Importe |
|---|---|---|---|---|---|
| TP00100 | h | PEÓN ESPECIAL | 0.35 | 18.9 | 6.62 |
|  |  | Total |  |  | 6.62 |

**01IFS90003** u DEMOLICIÓN SELECTIVA M. MANUALES DE FREGADERO Y EQ. GRIFERÍA
Precio: 4.73
Demolición selectiva con medios manuales de fregadero y equipo de grifería. Medida la cantidad ejecutada.

| Código | Ud | Descripción | Rendimiento | Precio | Importe |
|---|---|---|---|---|---|
| TP00100 | h | PEÓN ESPECIAL | 0.25 | 18.9 | 4.73 |
|  |  | Total |  |  | 4.73 |

**01IFS90004** u DEMOLICIÓN SELECTIVA M. MANUALES DE INODORO DE TANQUE BAJO
Precio: 4.73
Demolición selectiva con medios manuales de inodoro de tanque bajo. Medida la cantidad ejecutada.

| Código | Ud | Descripción | Rendimiento | Precio | Importe |
|---|---|---|---|---|---|
| TP00100 | h | PEÓN ESPECIAL | 0.25 | 18.9 | 4.73 |
|  |  | Total |  |  | 4.73 |

**01IFS90005** u DEMOLICIÓN SELECTIVA M. MANUALES DE INODORO DE TANQUE ALTO
Precio: 8.51
Demolición selectiva con medios manuales de inodoro de tanque alto. Medida la cantidad ejecutada.

| Código | Ud | Descripción | Rendimiento | Precio | Importe |
|---|---|---|---|---|---|
| TP00100 | h | PEÓN ESPECIAL | 0.45 | 18.9 | 8.51 |
|  |  | Total |  |  | 8.51 |

**01IFS90006** u DEMOLICIÓN SELECTIVA M. MAN. DE LAVABO PEDESTAL Y EQ. GRIFERÍA
Precio: 4.73
Demolición selectiva con medios manuales de lavabo pedestal y equipo de grifería. Medida la cantidad ejecutada.

| Código | Ud | Descripción | Rendimiento | Precio | Importe |
|---|---|---|---|---|---|
| TP00100 | h | PEÓN ESPECIAL | 0.25 | 18.9 | 4.73 |
|  |  | Total |  |  | 4.73 |

**01IFS90007** u DEMOLICIÓN SELECTIVA M. MANUALES DE BIDÉ Y EQ. GRIFERÍA
Precio: 4.73
Demolición selectiva con medios manuales de bidé y equipo de grifería. Medida la cantidad ejecutada.

| Código | Ud | Descripción | Rendimiento | Precio | Importe |
|---|---|---|---|---|---|
| TP00100 | h | PEÓN ESPECIAL | 0.25 | 18.9 | 4.73 |
|  |  | Total |  |  | 4.73 |

**01IFS90008** u DEMOLICIÓN SELECTIVA M. MANUALES DE PILA Y EQ. GRIFERÍA
Precio: 6.62
Demolición selectiva con medios manuales de pila y equipo de grifería. Medida la cantidad ejecutada.

| Código | Ud | Descripción | Rendimiento | Precio | Importe |
|---|---|---|---|---|---|
| TP00100 | h | PEÓN ESPECIAL | 0.35 | 18.9 | 6.62 |
|  |  | Total |  |  | 6.62 |

**01IFS90009** u DEMOLICIÓN SELECTIVA M. MANUALES DE URINARIO Y CISTERNA
Precio: 8.51
Demolición selectiva con medios manuales de urinario y cisterna complementaria. Medida la cantidad ejecutada.

| Código | Ud | Descripción | Rendimiento | Precio | Importe |
|---|---|---|---|---|---|
| TP00100 | h | PEÓN ESPECIAL | 0.45 | 18.9 | 8.51 |
|  |  | Total |  |  | 8.51 |

###### 01IFT Termos y calentadores

**01IFT90001** u DEMOLICIÓN SELECTIVA M. MANUALES DE CALENTADOR INDIVIDUAL
Precio: 4.73
Demolición selectiva con medios manuales de calentador individual. Medida la cantidad ejecutada.

| Código | Ud | Descripción | Rendimiento | Precio | Importe |
|---|---|---|---|---|---|
| TP00100 | h | PEÓN ESPECIAL | 0.25 | 18.9 | 4.73 |
|  |  | Total |  |  | 4.73 |

###### 01IFV Valvulería (05/01/2008)

###### 01IFW Varios

**01IFW90101** u DEMOLICIÓN MASIVA M. MANUALES DE INST. DE FONT. DE COCINA
Precio: 40.16
Demolición masiva con medios manuales de instalación de fontanería completa de cocina, formada por: aparatos sanitarios, griferías, canalizaciones de agua fría y caliente, desagües, etc. Medida la cantidad ejecutada.

| Código | Ud | Descripción | Rendimiento | Precio | Importe |
|---|---|---|---|---|---|
| TP00100 | h | PEÓN ESPECIAL | 2.125 | 18.9 | 40.16 |
|  |  | Total |  |  | 40.16 |

**01IFW90110** u DEMOLICIÓN MASIVA M. MAN. DE INST. DE FONT. DE CUARTO DE BAÑO
Precio: 62.09
Demolición masiva con medios manuales de instalación de fontanería completa de cuarto de baño, formada por: aparatos sanitarios, griferías, canalizaciones de agua fría y caliente, desagües, etc. Medida la cantidad ejecutada.

| Código | Ud | Descripción | Rendimiento | Precio | Importe |
|---|---|---|---|---|---|
| TP00100 | h | PEÓN ESPECIAL | 3.285 | 18.9 | 62.09 |
|  |  | Total |  |  | 62.09 |

**01IFW90120** u DEMOLICIÓN MASIVA M. MAN. DE INST. DE FONT. DE CUARTO DE ASEO
Precio: 47.53
Demolición masiva con medios manuales de instalación de fontanería completa de cuarto de aseo, formada por: aparatos sanitarios, griferías, canalizaciones de agua fría y caliente, desagües, etc. Medida la cantidad ejecutada.

| Código | Ud | Descripción | Rendimiento | Precio | Importe |
|---|---|---|---|---|---|
| TP00100 | h | PEÓN ESPECIAL | 2.515 | 18.9 | 47.53 |
|  |  | Total |  |  | 47.53 |

##### 01IL Gases y licuados (05/01/2008)

###### 01ILB Butano (05/01/2008)

###### 01ILC Gas ciudad (05/01/2008)

###### 01ILF Fuel-oil (05/01/2008)

###### 01ILG Gasóleo (05/01/2008)

###### 01ILP Propano (05/01/2008)

###### 01ILW Varios (05/01/2008)

##### 01IM Electro-mecánicas (05/01/2008)

###### 01IMA Ascensores y montacargas

**01IMA90001** u DEMOLICIÓN MASIVA M. MANUALES DE ASCENSOR
Precio: 3375.8
Demolición masiva con medios manuales de ascensor formado por equipo ITA-1 con: recorrido total 12 m, número de paradas 4 ud, grupo tractor, chasis metálico, camarin, cables, equipo de puertas, sistemas de seguridad y equipo de maniobra colectiva, incluso ayudas de albañilería. Medida la cantidad ejecutada.

| Código | Ud | Descripción | Rendimiento | Precio | Importe |
|---|---|---|---|---|---|
| ATC00400 | h | CUADRILLA FORMADA POR OFICIAL 1ª INSTALADOR Y AYUDANTE | 80 | 38.89 | 3111.20 |
| TP00100 | h | PEÓN ESPECIAL | 14 | 18.9 | 264.60 |
|  |  | Total |  |  | 3375.8 |

###### 01IMB Equipos de bombeo (05/01/2008)

###### 01IME Escaleras mecánicas (05/01/2008)

###### 01IMW Varios (05/01/2008)

##### 01IP Protecciones (05/01/2008)

###### 01IPI Contra incendios (05/01/2008)

###### 01IPP Pararrayos (05/01/2008)

###### 01IPR Antirrobo (05/01/2008)

###### 01IPW Varios (05/01/2008)

##### 01IS Salubridad (05/01/2008)

###### 01ISB Basuras (05/01/2008)

###### 01ISH Humos y gases (05/01/2008)

###### 01ISW Varios (05/01/2008)

##### 01IV Audiovisuales (05/01/2008)

###### 01IVA Antenas (05/01/2008)

###### 01IVM Megafonía (05/01/2008)

###### 01IVT Telefonía (05/01/2008)

###### 01IVV Vídeo (05/01/2008)

###### 01IVW Varios (05/01/2008)

##### 01IW Varios (05/01/2008)

###### 01IWW Varios (05/01/2008)

#### 01K CARPINTERÍA, SEGURIDAD Y PROTECCIÓN (05/01/2008)

##### 01KA Acero (05/01/2008)

###### 01KAM Mamparas (05/01/2008)

###### 01KAP Puertas

**01KAP90001** m2 DEMOLICIÓN SELECTIVA M. MANUALES DE CANCELA DE ACERO
Precio: 11.34
Demolición selectiva con medios manuales de cancela de acero. Medida la superficie de fuera a fuera del cerco.

| Código | Ud | Descripción | Rendimiento | Precio | Importe |
|---|---|---|---|---|---|
| TP00100 | h | PEÓN ESPECIAL | 0.6 | 18.9 | 11.34 |
|  |  | Total |  |  | 11.34 |

**01KAP90002** m2 DEMOLICIÓN SELECTIVA M. MANUALES DE PUERTA DE ACERO
Precio: 7.56
Demolición selectiva con medios manuales de puerta de acero. Medida la superficie de fuera a fuera del cerco.

| Código | Ud | Descripción | Rendimiento | Precio | Importe |
|---|---|---|---|---|---|
| TP00100 | h | PEÓN ESPECIAL | 0.4 | 18.9 | 7.56 |
|  |  | Total |  |  | 7.56 |

###### 01KAV Ventanas

**01KAV90003** m2 DEMOLICIÓN SELECTIVA M. MANUALES DE VENTANA DE ACERO
Precio: 6.62
Demolición selectiva con medios manuales de ventana de acero. Medida la superficie de fuera a fuera del cerco.

| Código | Ud | Descripción | Rendimiento | Precio | Importe |
|---|---|---|---|---|---|
| TP00100 | h | PEÓN ESPECIAL | 0.35 | 18.9 | 6.62 |
|  |  | Total |  |  | 6.62 |

###### 01KAW Varios (05/01/2008)

##### 01KL Aleaciones ligeras (05/01/2008)

###### 01KLM Mamparas

**01KLM90001** m2 DEMOLICIÓN SELECTIVA M. MAN. DE MAMPARA CON PERFILES DE ALUM.
Precio: 4.16
Demolición selectiva con medios manuales de mampara con perfiles de aluminio. Medida la superficie de fuera a fuera del cerco.

| Código | Ud | Descripción | Rendimiento | Precio | Importe |
|---|---|---|---|---|---|
| TP00100 | h | PEÓN ESPECIAL | 0.22 | 18.9 | 4.16 |
|  |  | Total |  |  | 4.16 |

###### 01KLP Puertas

**01KLP90001** m2 DEMOLICIÓN SELECTIVA M. MANUALES DE PUERTA CON PERFILES DE ALUM.
Precio: 4.16
Demolición selectiva con medios manuales de puerta con perfiles de aluminio. Medida la superficie de fuera a fuera del cerco.

| Código | Ud | Descripción | Rendimiento | Precio | Importe |
|---|---|---|---|---|---|
| TP00100 | h | PEÓN ESPECIAL | 0.22 | 18.9 | 4.16 |
|  |  | Total |  |  | 4.16 |

###### 01KLV Ventanas

**01KLV90001** m2 DEMOLICIÓN SELECTIVA M. MAN. DE VENTANA CON PERFILES DE ALUM.
Precio: 5.67
Demolición selectiva con medios manuales de ventana con perfiles de aluminio. Medida la superficie de fuera a fuera del cerco.

| Código | Ud | Descripción | Rendimiento | Precio | Importe |
|---|---|---|---|---|---|
| TP00100 | h | PEÓN ESPECIAL | 0.3 | 18.9 | 5.67 |
|  |  | Total |  |  | 5.67 |

###### 01KLW Varios (05/01/2008)

##### 01KM Madera (05/01/2008)

###### 01KMA Armarios

**01KMA90001** m2 DEMOLICIÓN SELECTIVA M. MANUALES DE ARMARIO DE MADERA
Precio: 3.78
Demolición selectiva con medios manuales de armario de madera con precerco. Medida la superficie de fuera a fuera del precerco.

| Código | Ud | Descripción | Rendimiento | Precio | Importe |
|---|---|---|---|---|---|
| TP00100 | h | PEÓN ESPECIAL | 0.2 | 18.9 | 3.78 |
|  |  | Total |  |  | 3.78 |

###### 01KMM Mamparas (05/01/2008)

###### 01KMP Puertas

**01KMP90001** m2 DEMOLICIÓN SELECTIVA M. MANUALES DE PUERTA DE MADERA
Precio: 3.78
Demolición selectiva con medios manuales de puerta de madera con precerco. Medida la superficie de fuera a fuera del precerco.

| Código | Ud | Descripción | Rendimiento | Precio | Importe |
|---|---|---|---|---|---|
| TP00100 | h | PEÓN ESPECIAL | 0.2 | 18.9 | 3.78 |
|  |  | Total |  |  | 3.78 |

###### 01KMV Ventanas

**01KMV90001** m2 DEMOLICIÓN SELECTIVA M. MANUALES DE VENTANA DE MADERA
Precio: 5.67
Demolición selectiva con medios manuales de ventana de madera. Medida la superficie de fuera a fuera del cerco.

| Código | Ud | Descripción | Rendimiento | Precio | Importe |
|---|---|---|---|---|---|
| TP00100 | h | PEÓN ESPECIAL | 0.3 | 18.9 | 5.67 |
|  |  | Total |  |  | 5.67 |

###### 01KMW Varios (05/01/2008)

##### 01KS Seguridad y protección

###### 01KSB Barandillas

**01KSB90001** m DEMOLICIÓN SELECTIVA M. MANUALES DE BARANDILLA METALICA
Precio: 5.13
Demolición selectiva con medios manuales de barandilla metálica, incluso p.p. de ayudas de albañilería. Medida la longitud total desmontada.

| Código | Ud | Descripción | Rendimiento | Precio | Importe |
|---|---|---|---|---|---|
| TO01600 | h | OF. 1ª CERRAJERO-CHAPISTA | 0.02 | 19.85 | 0.40 |
| TP00100 | h | PEÓN ESPECIAL | 0.25 | 18.9 | 4.73 |
|  |  | Total |  |  | 5.13 |

###### 01KSC Celosías

**01KSC90001** m2 DEMOLICIÓN SELECTIVA M. MANUALES DE CELOSÍA DE LAMAS METÁLICAS
Precio: 4.14
Demolición selectiva con medios manuales de celosía de lamas metálicas, incluso p.p. de ayudas de albañilería. Medida la superficie de fuera a fuera.

| Código | Ud | Descripción | Rendimiento | Precio | Importe |
|---|---|---|---|---|---|
| TO01600 | h | OF. 1ª CERRAJERO-CHAPISTA | 0.18 | 19.85 | 3.57 |
| TP00100 | h | PEÓN ESPECIAL | 0.03 | 18.9 | 0.57 |
|  |  | Total |  |  | 4.14 |

###### 01KSP Persianas

**01KSP90001** m DEMOLICIÓN SELECTIVA M. MAN. DE CAJA ENROLLAMIENTO DE PERSIANA
Precio: 3.78
Demolición selectiva con medios manuales de caja de enrollamiento de persiana construida en madera, incluso p.p. de ayudas de albañilería. Medida la longitud de fuera a fuera.

| Código | Ud | Descripción | Rendimiento | Precio | Importe |
|---|---|---|---|---|---|
| TP00100 | h | PEÓN ESPECIAL | 0.2 | 18.9 | 3.78 |
|  |  | Total |  |  | 3.78 |

**01KSP90002** m2 DEMOLICIÓN SELECTIVA M. MANUALES DE PERSIANA ENROLLABLE DE PVC
Precio: 0.95
Demolición selectiva con medios manuales de persiana enrollable de PVC, incluso p.p. de ayudas de albañilería. Medida la superficie según las dimensiones del hueco.

| Código | Ud | Descripción | Rendimiento | Precio | Importe |
|---|---|---|---|---|---|
| TP00100 | h | PEÓN ESPECIAL | 0.05 | 18.9 | 0.95 |
|  |  | Total |  |  | 0.95 |

**01KSP90003** m2 DEMOLICIÓN SELECTIVA M. MANUALES DE PERSIANAS DE CELOSÍA CORRED.
Precio: 3.78
Demolición selectiva con medios manuales de persiana de celosía corredera, incluso p.p. de ayudas de albañilería. Medida la superficie de fuera a fuera.

| Código | Ud | Descripción | Rendimiento | Precio | Importe |
|---|---|---|---|---|---|
| TP00100 | h | PEÓN ESPECIAL | 0.2 | 18.9 | 3.78 |
|  |  | Total |  |  | 3.78 |

**01KSP90004** m2 DEMOLICIÓN SELECTIVA M. MANUALES DE CIERRE ENROLLABLE
Precio: 3.78
Demolición selectiva con medios manuales de cierre enrollable, incluso p.p. de ayudas de albañilería. Medida la superficie según las dimensiones del hueco.

| Código | Ud | Descripción | Rendimiento | Precio | Importe |
|---|---|---|---|---|---|
| TP00100 | h | PEÓN ESPECIAL | 0.2 | 18.9 | 3.78 |
|  |  | Total |  |  | 3.78 |

###### 01KSR Rejas

**01KSR90001** m2 DEMOLICIÓN SELECTIVA M. MANUALES DE REJA METÁLICA
Precio: 6.62
Demolición selectiva con medios manuales de reja metálica. Medida la superficie de fuera a fuera.

| Código | Ud | Descripción | Rendimiento | Precio | Importe |
|---|---|---|---|---|---|
| TP00100 | h | PEÓN ESPECIAL | 0.35 | 18.9 | 6.62 |
|  |  | Total |  |  | 6.62 |

**01KSR90002** m2 DEMOLICIÓN SELECTIVA M. MANUALES DE CIERRE EXTENSIBLE
Precio: 6.62
Demolición selectiva con medios manuales de cierre extensible. Medida la superficie según las dimensiones del hueco.

| Código | Ud | Descripción | Rendimiento | Precio | Importe |
|---|---|---|---|---|---|
| TP00100 | h | PEÓN ESPECIAL | 0.35 | 18.9 | 6.62 |
|  |  | Total |  |  | 6.62 |

###### 01KSW Varios

**01KSW90001** m DEMOLICIÓN SELECTIVA M. MANUALES DE PASAMANOS DE MADERA
Precio: 0.95
Demolición selectiva con medios manuales de pasamanos de madera. Medida la longitud total desarrollada.

| Código | Ud | Descripción | Rendimiento | Precio | Importe |
|---|---|---|---|---|---|
| TP00100 | h | PEÓN ESPECIAL | 0.05 | 18.9 | 0.95 |
|  |  | Total |  |  | 0.95 |

##### 01KW Varios (05/01/2008)

###### 01KWW Varios (05/01/2008)

#### 01Q CUBIERTAS (05/01/2008)

##### 01QH Horizontales (05/01/2008)

###### 01QHA Ajardinadas

**01QHA90001** m2 DEMOLICIÓN MASIVA M. MANUALES DE AZOTEA AJARDINADA
Precio: 13.42
Demolición masiva con medios manuales de azotea ajardinada, construida sobre hormigón aligerado. Medida la superficie inicial en proyección horizontal.

| Código | Ud | Descripción | Rendimiento | Precio | Importe |
|---|---|---|---|---|---|
| TP00100 | h | PEÓN ESPECIAL | 0.71 | 18.9 | 13.42 |
|  |  | Total |  |  | 13.42 |

###### 01QHN No transitables

**01QHN90001** m2 DEMOLICIÓN MASIVA M. MAN. DE AZOTEA NO TRANSITABLE S/HORM. ALIG.
Precio: 12.42
Demolición masiva, con medios manuales, de azotea no transitable construida sobre hormigón aligerado, incluso demolición de encuentros con faldón y juntas de dilatación. Medida la superficie inicial en proyección horizontal.

| Código | Ud | Descripción | Rendimiento | Precio | Importe |
|---|---|---|---|---|---|
| TP00100 | h | PEÓN ESPECIAL | 0.657 | 18.9 | 12.42 |
|  |  | Total |  |  | 12.42 |

**01QHN90002** m2 DEMOLICIÓN MASIVA M. MAN. DE AZOTEA NO TRANSITABLE S/TAB. CONEJ.
Precio: 12.23
Demolición masiva, con medios manuales, de azotea no transitable construida sobre tableros y tabiques conejeros, incluso demolición de encuentros con faldón y juntas de dilatación. Medida la superficie inicial en proyección horizontal.

| Código | Ud | Descripción | Rendimiento | Precio | Importe |
|---|---|---|---|---|---|
| TP00100 | h | PEÓN ESPECIAL | 0.647 | 18.9 | 12.23 |
|  |  | Total |  |  | 12.23 |

###### 01QHT Transitables

**01QHT90001** m2 DEMOLICIÓN MASIVA M. MAN. DE AZOTEA TRANSITABLE S/HORM. ALIG.
Precio: 11.76
Demolición masiva, con medios manuales, de azotea transitable construida sobre hormigón aligerado, incluso demolición de encuentros con faldón y juntas de dilatación. Medida la superficie inicial en proyección horizontal.

| Código | Ud | Descripción | Rendimiento | Precio | Importe |
|---|---|---|---|---|---|
| TP00100 | h | PEÓN ESPECIAL | 0.622 | 18.9 | 11.76 |
|  |  | Total |  |  | 11.76 |

**01QHT90002** m2 DEMOLICIÓN MASIVA M. MAN. DE AZOTEA TRANSITABLE S/TAB. CONEJ.
Precio: 12.11
Demolición masiva, con medios manuales, de azotea transitable construida sobre tableros y tabiques conejeros, incluso demolición de encuentros con faldón y juntas de dilatación. Medida la superficie inicial en proyección horizontal.

| Código | Ud | Descripción | Rendimiento | Precio | Importe |
|---|---|---|---|---|---|
| TP00100 | h | PEÓN ESPECIAL | 0.641 | 18.9 | 12.11 |
|  |  | Total |  |  | 12.11 |

**01QHT90010** m2 DEMOLICIÓN MASIVA M. MAN. DE AZOTEA TRADICIONAL CÓN CARBONILLA
Precio: 13.74
Demolición masiva, con medios manuales, de azotea tradicional con formación de pendientes con carbonilla. Medida la superficie inicial en proyección horizontal.

| Código | Ud | Descripción | Rendimiento | Precio | Importe |
|---|---|---|---|---|---|
| TP00100 | h | PEÓN ESPECIAL | 0.727 | 18.9 | 13.74 |
|  |  | Total |  |  | 13.74 |

**01QHT90020** m2 DEMOLICIÓN MASIVA M. MANUALES DE AZOTEA SOLERÍA GENERAL
Precio: 5.42
Demolición masiva con medios manuales de cubrición de azotea formada por membrana de betún modificado y solería general de baldosa cerámica. Medida la superficie inicial en proyección horizontal

| Código | Ud | Descripción | Rendimiento | Precio | Importe |
|---|---|---|---|---|---|
| TP00100 | h | PEÓN ESPECIAL | 0.287 | 18.9 | 5.42 |
|  |  | Total |  |  | 5.42 |

**01QHT90030** m2 DEMOLICIÓN MASIVA M. MANUALES DE AZOTEA SOLERÍA PERDIDA
Precio: 9.64
Demolición masiva con medios manuales de cubrición de azotea formada por membrana de betún modificado, solería perdida y solería general de baldosa cerámica. Medida la superficie inicial en proyección horizontal

| Código | Ud | Descripción | Rendimiento | Precio | Importe |
|---|---|---|---|---|---|
| TP00100 | h | PEÓN ESPECIAL | 0.51 | 18.9 | 9.64 |
|  |  | Total |  |  | 9.64 |

###### 01QHW Varios (05/01/2008)

##### 01QI Inclinadas (19/08/2012)

###### 01QIF Fibrocemento (19/08/2012)

###### 01QIG Galvanizadas

**01QIG90001** m2 DEMOLICIÓN SELECTIVA M. MAN. DE CUBIERTA CHAPA CONF. AC. GALV.
Precio: 3.4
Demolición selectiva, con medios manuales, de cubierta de chapa conformada de acero galvanizado, incluso demolición de cumbreras, limahoyas, canalones, encuentros con paramentos. Medida la superficie inicial en verdadera magnitud.

| Código | Ud | Descripción | Rendimiento | Precio | Importe |
|---|---|---|---|---|---|
| TP00100 | h | PEÓN ESPECIAL | 0.18 | 18.9 | 3.40 |
|  |  | Total |  |  | 3.4 |

###### 01QIL Aleaciones ligeras

**01QIL90001** m2 DEMOLICIÓN SELECTIVA M. MAN. CUBIERTA CHAPA CONF. ALUMINIO
Precio: 3.4
Demolición selectiva, con medios manuales, de cubierta de chapa comformada de aluminio anodizado, incluso demolición de cumbreras, limahoyas, canalones, encuentros con paramentos. Medida la superficie inicial en proyección horizontal.

| Código | Ud | Descripción | Rendimiento | Precio | Importe |
|---|---|---|---|---|---|
| TP00100 | h | PEÓN ESPECIAL | 0.18 | 18.9 | 3.40 |
|  |  | Total |  |  | 3.4 |

###### 01QIP Pizarra

**01QIP90001** m2 DEMOLICIÓN SELECTIVA M. MANUALES DE CUBIERTA DE PIZARRA
Precio: 6.9
Demolición selectiva con medios manuales, de cubierta de pizarra, incluso desmontado de cumbreras, limahoyas, canalones, encuentros con paramentos. Medida la superficie inicial en verdadera magnitud.

| Código | Ud | Descripción | Rendimiento | Precio | Importe |
|---|---|---|---|---|---|
| TP00100 | h | PEÓN ESPECIAL | 0.365 | 18.9 | 6.90 |
|  |  | Total |  |  | 6.9 |

**01QIP90003** m2 DEMOLICIÓN SELECTIVA M. MAN. CUBIERTA DE PIZARRA REUTILIZ. 70%
Precio: 11.37
Demolición selectiva, con medios manuales, de cubierta de pizarra, incluso desmontado de cumbreras, limahoyas, canalones, encuentros con paramentos con reutilización en la obra hasta un 70%, limpieza, y acopio. Medida la superficie inicial en verdadera magnitud.

| Código | Ud | Descripción | Rendimiento | Precio | Importe |
|---|---|---|---|---|---|
| TO02100 | h | OFICIAL 1ª | 0.225 | 19.85 | 4.47 |
| TP00100 | h | PEÓN ESPECIAL | 0.365 | 18.9 | 6.90 |
|  |  | Total |  |  | 11.37 |

**01QIP90005** m2 DEMOLICIÓN SELECTIVA M. MAN. CUBIERTA DE PIZARRA REUTILIZ. 40%
Precio: 9.94
Demolición selectiva con medios manuales, de cubierta de pizarra, incluso demolición de cumbreras, limahoyas, canalones, encuentros con paramentos con reutilización en la obra hasta un 40%, limpieza, y acopio. Medida la superficie inicial en verdadera magnitud.

| Código | Ud | Descripción | Rendimiento | Precio | Importe |
|---|---|---|---|---|---|
| TO02100 | h | OFICIAL 1ª | 0.225 | 19.85 | 4.47 |
| TP00100 | h | PEÓN ESPECIAL | 0.265 | 18.9 | 5.01 |
| MK00100 | h | CAMIÓN BASCULANTE | 0.018 | 25.6 | 0.46 |
|  |  | Total |  |  | 9.94 |

###### 01QIS Sintéticas

**01QIS90001** m2 DEMOLICIÓN MASIVA M. MAN. CUBIERTA DE CHAPA ONDULADA MAT. SINT.
Precio: 3.31
Demolición masiva con medios manuales, de cubierta de chapa ondulada de materiales sintéticos, incluso demolición de cumbreras, limahoyas, canalones, encuentros con paramentos. Medida la superficie inicial en verdadera magnitud.

| Código | Ud | Descripción | Rendimiento | Precio | Importe |
|---|---|---|---|---|---|
| TP00100 | h | PEÓN ESPECIAL | 0.175 | 18.9 | 3.31 |
|  |  | Total |  |  | 3.31 |

###### 01QIT Tejas

**01QIT90001** m2 DEMOLICIÓN SELECTIVA M. MANUALES CUBIERTA DE TEJA CURVA
Precio: 7.98
Demolición selectiva con medios manuales, de cubierta de teja curva cerámica, incluso demolición de cumbreras, limahoyas, canalones, encuentros con paramentos. Medida la superficie inicial en verdadera magnitud.

| Código | Ud | Descripción | Rendimiento | Precio | Importe |
|---|---|---|---|---|---|
| TP00100 | h | PEÓN ESPECIAL | 0.422 | 18.9 | 7.98 |
|  |  | Total |  |  | 7.98 |

**01QIT90002** m2 DEMOLICIÓN SELECTIVA M. MANUALES CUBIERTA DE TEJA PLANA
Precio: 7.28
Demolición selectiva con medios manuales, de cubierta de teja plana de mortero de cemento, incluso desmontado de cumbreras limahoyas, canalones, encuentros con paramentos. Medida la superficie inicial en verdadera magnitud.

| Código | Ud | Descripción | Rendimiento | Precio | Importe |
|---|---|---|---|---|---|
| TP00100 | h | PEÓN ESPECIAL | 0.385 | 18.9 | 7.28 |
|  |  | Total |  |  | 7.28 |

**01QIT90003** m2 DEMOLICIÓN SELECTIVA M. MAN. CUBIERTA TEJA CURVA REUTILIZ. 70%
Precio: 12.15
Demolición selectiva con medios manuales, de cubierta de teja curva cerámica, incluso demolición de cumbreras, limahoyas, canalones, encuentros con paramentos, con reutilización en la obra hasta un 70%, limpieza y acopio. Medida la superficie inicial en verdadera magnitud

| Código | Ud | Descripción | Rendimiento | Precio | Importe |
|---|---|---|---|---|---|
| TO02100 | h | OFICIAL 1ª | 0.35 | 19.85 | 6.95 |
| TP00100 | h | PEÓN ESPECIAL | 0.275 | 18.9 | 5.20 |
|  |  | Total |  |  | 12.15 |

**01QIT90004** m2 DEMOLICIÓN SELECTIVA M. MAN. CUB. TEJA PLANA CER. REUTILIZ. 70%
Precio: 13.68
Demolición selectiva con medios manuales, de cubierta de teja plana cerámica, incluso demolición de cumbreras, limahoyas, canalones, encuentros con paramentos, con reutilización en la obra hasta un 70%, limpieza y acopio. Medida la superficie inicial en verdadera magnitud

| Código | Ud | Descripción | Rendimiento | Precio | Importe |
|---|---|---|---|---|---|
| TO02100 | h | OFICIAL 1ª | 0.35 | 19.85 | 6.95 |
| TP00100 | h | PEÓN ESPECIAL | 0.356 | 18.9 | 6.73 |
|  |  | Total |  |  | 13.68 |

**01QIT90005** m2 DEMOLICIÓN SELECTIVA M. MAN. CUB. TEJA CURVA CER. REUTILIZ. 40%
Precio: 12.21
Demolición selectiva con medios manuales, de cubierta de teja curva cerámica, incluso demolición de cumbreras, limahoyas, canalones, encuentros con paramentos, con reutilización en la obra hasta un 40%, limpieza y acopio. Medida la superficie inicial en verdadera magnitud.

| Código | Ud | Descripción | Rendimiento | Precio | Importe |
|---|---|---|---|---|---|
| TO02100 | h | OFICIAL 1ª | 0.325 | 19.85 | 6.45 |
| TP00100 | h | PEÓN ESPECIAL | 0.305 | 18.9 | 5.76 |
|  |  | Total |  |  | 12.21 |

**01QIT90006** m2 DEMOLICIÓN SELECTIVA M. MAN. CUB. TEJA PLANA CER. REUTILIZ. 40%
Precio: 11.74
Demolición selectiva con medios manuales, de cubierta de teja plana cerámica, incluso demolición de cumbreras, limahoyas, canalones, encuentros con paramentos, con reutilización en la obra hasta un 40%, limpieza y acopio. Medida la superficie inicial en verdadera magnitud.

| Código | Ud | Descripción | Rendimiento | Precio | Importe |
|---|---|---|---|---|---|
| TO02100 | h | OFICIAL 1ª | 0.325 | 19.85 | 6.45 |
| TP00100 | h | PEÓN ESPECIAL | 0.28 | 18.9 | 5.29 |
|  |  | Total |  |  | 11.74 |

**01QIT90014** m2 DEMOLICIÓN SELECTIVA M. MAN. CUB. TEJA CURVA CER.TEJA/TABLAZON
Precio: 15.12
Demolición selectiva con medios manuales, de cubierta de teja curva cerámica, formada por teja y tablazón, incluso desmontado de cumbreras, limahoyas, canalones, encuentros con paramentos, con reutilización en la obra hasta un 70%, limpieza y acopio. Medida la superficie inicial en verdadera magnitud.

| Código | Ud | Descripción | Rendimiento | Precio | Importe |
|---|---|---|---|---|---|
| TO02100 | h | OFICIAL 1ª | 0.4 | 19.85 | 7.94 |
| TP00100 | h | PEÓN ESPECIAL | 0.38 | 18.9 | 7.18 |
|  |  | Total |  |  | 15.12 |

###### 01QIW Varios

**01QIW90001** m DEMOLICIÓN MASIVA M. MANUALES DE CANALÓN
Precio: 2.84
Demolición masiva con medios manuales de canalón y demolición de elementos de fábrica complementarios. Medida la longitud inicial realmente ejecutada.

| Código | Ud | Descripción | Rendimiento | Precio | Importe |
|---|---|---|---|---|---|
| TP00100 | h | PEÓN ESPECIAL | 0.15 | 18.9 | 2.84 |
|  |  | Total |  |  | 2.84 |

##### 01QW Varios

###### 01QWW Varios

**01QWW90001** u DEMOLICIÓN SELECTIVA M. MAN. DE CLARABOYA DE MAT. SINTÉTICO
Precio: 2.84
Demolición selectiva con medios manuales de claraboya de material sintético, incluso p.p. de ayudas de albañilería. Medida la cantidad ejecutada.

| Código | Ud | Descripción | Rendimiento | Precio | Importe |
|---|---|---|---|---|---|
| TP00100 | h | PEÓN ESPECIAL | 0.15 | 18.9 | 2.84 |
|  |  | Total |  |  | 2.84 |

**01QWW90002** m2 DEMOLICIÓN SELECTIVA M. MAN. DE LUCERNARIO DE HORM. TRANSLÚCIDO
Precio: 4.7
Demolición selectiva, con medios manuales, de lucernario de hormigón translucido. Medida la superficie inicial en verdadera magnitud.

| Código | Ud | Descripción | Rendimiento | Precio | Importe |
|---|---|---|---|---|---|
| TP00100 | h | PEÓN ESPECIAL | 0.215 | 18.9 | 4.06 |
| MK00100 | h | CAMIÓN BASCULANTE | 0.025 | 25.6 | 0.64 |
|  |  | Total |  |  | 4.7 |

#### 01R REVESTIMIENTOS (05/01/2008)

##### 01RA Aplacados (05/01/2008)

###### 01RAA Alicatados

**01RAA90001** m2 DEMOLICIÓN SELECTIVA M. MANUALES DE PARAMENTOS ALICATADOS
Precio: 5.1
Demolición selectiva con medios manuales de paramentos alicatados. Medida la superficie inicial deduciendo huecos.

| Código | Ud | Descripción | Rendimiento | Precio | Importe |
|---|---|---|---|---|---|
| TP00100 | h | PEÓN ESPECIAL | 0.27 | 18.9 | 5.10 |
|  |  | Total |  |  | 5.1 |

**01RAA90002** m2 DEMOLICIÓN SELECTIVA M. MAN. AZULEJOS DECORATIVOS REUTILIZ. 50%
Precio: 18.44
Demolición selectiva con medios manuales de azulejos decorativos con reutilización en la obra del 50%. Medida la superficie inicial deduciendo huecos.

| Código | Ud | Descripción | Rendimiento | Precio | Importe |
|---|---|---|---|---|---|
| TO00100 | h | OF. 1ª ALBAÑILERÍA | 0.5 | 19.85 | 9.93 |
| TP00100 | h | PEÓN ESPECIAL | 0.45 | 18.9 | 8.51 |
|  |  | Total |  |  | 18.44 |

###### 01RAC Chapados

**01RAC90001** m2 DEMOLICIÓN SELECTIVA M. MANUALES DE CHAPADO CON PIEDRA CALIZA
Precio: 5.48
Demolición selectiva con medios manuales de chapado con piedra caliza. Medida la superficie inicial deduciendo huecos.

| Código | Ud | Descripción | Rendimiento | Precio | Importe |
|---|---|---|---|---|---|
| TP00100 | h | PEÓN ESPECIAL | 0.29 | 18.9 | 5.48 |
|  |  | Total |  |  | 5.48 |

**01RAC90002** m2 DEMOLICIÓN SELECTIVA M. MAN. DE CHAPADO DE MARMOL REUTILIZ. 50%
Precio: 20.28
Demolición selectiva con medios manuales de chapado de mármol de 2 cm de espesor y 80x40 cm de dimensiones máximas, con reutilización en la obra del 50%. Medida la superficie inicial deduciendo huecos.

| Código | Ud | Descripción | Rendimiento | Precio | Importe |
|---|---|---|---|---|---|
| TO00100 | h | OF. 1ª ALBAÑILERÍA | 0.55 | 19.85 | 10.92 |
| TP00100 | h | PEÓN ESPECIAL | 0.495 | 18.9 | 9.36 |
|  |  | Total |  |  | 20.28 |

###### 01RAW Varios (05/01/2008)

##### 01RC Continuos (05/01/2008)

###### 01RCE Enfoscados

**01RCE90001** m2 DEMOLICIÓN SELECTIVA M. MAN. DE ENFOSCADO DE MORTERO EN PAREDES
Precio: 5.1
Demolición selectiva con medios manuales de enfoscado de mortero en paredes. Medida la superficie inicial deduciendo huecos.

| Código | Ud | Descripción | Rendimiento | Precio | Importe |
|---|---|---|---|---|---|
| TP00100 | h | PEÓN ESPECIAL | 0.27 | 18.9 | 5.10 |
|  |  | Total |  |  | 5.1 |

**01RCE90002** m2 DEMOLICIÓN SELECTIVA M. MANUALES DE ENFOSCADO EN TECHOS
Precio: 6.8
Demolición selectiva con medios manuales de enfoscado en techos. Medida la superficie inicial deduciendo huecos.

| Código | Ud | Descripción | Rendimiento | Precio | Importe |
|---|---|---|---|---|---|
| TP00100 | h | PEÓN ESPECIAL | 0.36 | 18.9 | 6.80 |
|  |  | Total |  |  | 6.8 |

**01RCE90003** m2 DEMOLICIÓN SELECTIVA M. MANUALES DE ENFOSCADO EN PAREDES
Precio: 6.05
Demolición selectiva con medios manuales de enfoscado en paredes. Medida la superficie inicial deduciendo huecos.

| Código | Ud | Descripción | Rendimiento | Precio | Importe |
|---|---|---|---|---|---|
| TP00100 | h | PEÓN ESPECIAL | 0.32 | 18.9 | 6.05 |
|  |  | Total |  |  | 6.05 |

###### 01RCG Guarnecidos

**01RCG90001** m2 DEMOLICIÓN SELECTIVA M. MAN. GUARNECIDO Y ENLUC. DE YESO PAREDES
Precio: 3.4
Demolición selectiva con medios manuales de guarnecido y enlucido de yeso en paredes. Medida la superficie inicial deduciendo huecos.

| Código | Ud | Descripción | Rendimiento | Precio | Importe |
|---|---|---|---|---|---|
| TP00100 | h | PEÓN ESPECIAL | 0.18 | 18.9 | 3.40 |
|  |  | Total |  |  | 3.4 |

**01RCG90002** m2 DEMOLICIÓN SELECTIVA M. MAN. GUARNECIDO Y ENLUC. DE YESO TECHOS
Precio: 5.1
Demolición selectiva con medios manuales de guarnecido y enlucido de yeso en techos. Medida la superficie inicial deduciendo huecos.

| Código | Ud | Descripción | Rendimiento | Precio | Importe |
|---|---|---|---|---|---|
| TP00100 | h | PEÓN ESPECIAL | 0.27 | 18.9 | 5.10 |
|  |  | Total |  |  | 5.1 |

###### 01RCL Enlucidos (05/01/2008)

###### 01RCT Tendidos (05/01/2008)

###### 01RCW Varios (05/01/2008)

##### 01RL Ligeros (05/01/2008)

###### 01RLC Corcho

**01RLC90001** m2 DEMOLICIÓN SELECTIVA M. MAN. REVEST. PAREDES PLANCHAS DE CORCHO
Precio: 2.84
Demolición selectiva con medios manuales de revestimiento de paredes con planchas de corcho. Medida la superficie inicial realmente ejecutada.

| Código | Ud | Descripción | Rendimiento | Precio | Importe |
|---|---|---|---|---|---|
| TP00100 | h | PEÓN ESPECIAL | 0.15 | 18.9 | 2.84 |
|  |  | Total |  |  | 2.84 |

###### 01RLL Aleaciones ligeras

**01RLL90001** m2 DEMOLICIÓN MASIVA M. MANUALES REVEST. PAREDES PERFILES DE ALUM.
Precio: 2.69
Demolición masiva con medios manuales de revestimiento de paredes con perfiles de aluminio anodizado. Medida la superficie inicial realmente ejecutada.

| Código | Ud | Descripción | Rendimiento | Precio | Importe |
|---|---|---|---|---|---|
| TO00100 | h | OF. 1ª ALBAÑILERÍA | 0.05 | 19.85 | 0.99 |
| TP00100 | h | PEÓN ESPECIAL | 0.09 | 18.9 | 1.70 |
|  |  | Total |  |  | 2.69 |

###### 01RLM Madera

**01RLM90001** m2 DEMOLICIÓN SELECTIVA M. MAN. REVEST. PAREDES ELEMENTOS DE MADERA
Precio: 2.69
Demolición selectiva con medios manuales de revestimiento de paredes con elementos de madera. Medida la superficie inicial realmente ejecutada.

| Código | Ud | Descripción | Rendimiento | Precio | Importe |
|---|---|---|---|---|---|
| TO00100 | h | OF. 1ª ALBAÑILERÍA | 0.05 | 19.85 | 0.99 |
| TP00100 | h | PEÓN ESPECIAL | 0.09 | 18.9 | 1.70 |
|  |  | Total |  |  | 2.69 |

**01RLM90002** m2 DEMOLICIÓN SELECTIVA M. MAN. REV. PAREDES MADERA REUTILZ. 50%
Precio: 8.29
Demolición selectiva con medios manuales de revestimiento de paredes con elementos de madera, con reutilización en la obra del 50%. Medida la superficie inicial realmente ejecutada.

| Código | Ud | Descripción | Rendimiento | Precio | Importe |
|---|---|---|---|---|---|
| TO00100 | h | OF. 1ª ALBAÑILERÍA | 0.225 | 19.85 | 4.47 |
| TP00100 | h | PEÓN ESPECIAL | 0.202 | 18.9 | 3.82 |
|  |  | Total |  |  | 8.29 |

###### 01RLW Varios (05/01/2008)

##### 01RP Peldaños (05/01/2008)

###### 01RPA Piedras artificiales

**01RPA90001** m DEMOLICIÓN SELECTIVA M. MAN. DE PELDAÑO Y ZANQUÍN PIEDRA ARTIF.
Precio: 2.68
Demolición selectiva con medios manuales de peldaño y zanquín de piedra artificial. Medida la longitud inicial por la arista de intersección entre huella y tabica.

| Código | Ud | Descripción | Rendimiento | Precio | Importe |
|---|---|---|---|---|---|
| TP00100 | h | PEÓN ESPECIAL | 0.142 | 18.9 | 2.68 |
|  |  | Total |  |  | 2.68 |

###### 01RPC Cerámicos

**01RPC90001** m DEMOLICIÓN SELECTIVA M. MAN. DE PELDAÑO Y ZANQUÍN DE PIEZAS CER.
Precio: 5.1
Demolición selectiva con medios manuales de peldaño y zanquín de piezas cerámicas. Medida la longitud inicial por la arista de intersección entre huella y tabica.

| Código | Ud | Descripción | Rendimiento | Precio | Importe |
|---|---|---|---|---|---|
| TP00100 | h | PEÓN ESPECIAL | 0.27 | 18.9 | 5.10 |
|  |  | Total |  |  | 5.1 |

###### 01RPL Ligeros

**01RPL90001** m DEMOLICIÓN MASIVA M. MAN. DE PELDAÑO MAT. LIGERO Y ZANQUÍN MAD.
Precio: 1.7
Demolición masiva con medios manuales de peldaño de material ligero y zanquín de madera. Medida la longitud inicial por la arista de intersección entre huella y tabica.

| Código | Ud | Descripción | Rendimiento | Precio | Importe |
|---|---|---|---|---|---|
| TP00100 | h | PEÓN ESPECIAL | 0.09 | 18.9 | 1.70 |
|  |  | Total |  |  | 1.7 |

###### 01RPM Maderas

**01RPM90001** m DEMOLICIÓN SELECTIVA M. MAN. PELDAÑO Y ZANQUÍN MAD. REUT. 50%
Precio: 3.87
Demolición selectiva con medios manuales de peldaño y zanquín de madera con reutilización en la obra del 50%. Medida la longitud inicial por la arista de intersección entre huella y tabica.

| Código | Ud | Descripción | Rendimiento | Precio | Importe |
|---|---|---|---|---|---|
| TO01500 | h | OF. 1ª CARPINTERÍA | 0.1 | 19.85 | 1.99 |
| TP00100 | h | PEÓN ESPECIAL | 0.09 | 18.9 | 1.70 |
| MK00100 | h | CAMIÓN BASCULANTE | 0.007 | 25.6 | 0.18 |
|  |  | Total |  |  | 3.87 |

**01RPM90002** m DEMOLICIÓN SELECTIVA M. MAN. DE PELDAÑO Y ZANQUÍN DE MADERA
Precio: 1.7
Demolición selectiva con medios manuales de peldaño y zanquín de madera. Medida la longitud inicial por la arista de intersección entre huella y tabica.

| Código | Ud | Descripción | Rendimiento | Precio | Importe |
|---|---|---|---|---|---|
| TP00100 | h | PEÓN ESPECIAL | 0.09 | 18.9 | 1.70 |
|  |  | Total |  |  | 1.7 |

###### 01RPN Piedras naturales

**01RPN90001** m DEMOLICIÓN SELECTIVA M. MAN. DE PELDAÑO Y ZANQUÍN DE PIEDRA NAT.
Precio: 2.55
Demolición selectiva con medios manuales de peldaño y zanquín de piedra natural. Medida la longitud inicial por la arista de intersección entre huella y tabica.

| Código | Ud | Descripción | Rendimiento | Precio | Importe |
|---|---|---|---|---|---|
| TP00100 | h | PEÓN ESPECIAL | 0.135 | 18.9 | 2.55 |
|  |  | Total |  |  | 2.55 |

**01RPN90002** m DEMOL. SELECTIVA M. MAN. PELDAÑO Y ZANQUÍN PIEDRA NAT. REUT. 50%
Precio: 11.06
Demolición selectiva con medios manuales de peldaño y zanquín de piedra natural, con reutilización en la obra del 50%. Medida la longitud inicial por la arista de intersección entre huella y tabica.

| Código | Ud | Descripción | Rendimiento | Precio | Importe |
|---|---|---|---|---|---|
| TO00100 | h | OF. 1ª ALBAÑILERÍA | 0.3 | 19.85 | 5.96 |
| TP00100 | h | PEÓN ESPECIAL | 0.27 | 18.9 | 5.10 |
|  |  | Total |  |  | 11.06 |

###### 01RPW Varios (05/01/2008)

##### 01RS Suelos (05/01/2008)

###### 01RSC Cerámicos

**01RSC90001** m2 DEMOLICIÓN SELECTIVA M. MANUALES DE SOLADO Y RODAPIÉ BALD. CER.
Precio: 5.95
Demolición selectiva con medios manuales de solado y rodapié de baldosas cerámicas. Medida la superficie inicial.

| Código | Ud | Descripción | Rendimiento | Precio | Importe |
|---|---|---|---|---|---|
| TP00100 | h | PEÓN ESPECIAL | 0.315 | 18.9 | 5.95 |
|  |  | Total |  |  | 5.95 |

**01RSC90002** m DEMOLICIÓN SELECTIVA M. MANUALES DE RODAPIÉ DE BALDOSAS CERÁM.
Precio: 0.6
Demolición selectiva con medios manuales de rodapié de baldosas cerámicas. Medida la longitud inicial.

| Código | Ud | Descripción | Rendimiento | Precio | Importe |
|---|---|---|---|---|---|
| TP00100 | h | PEÓN ESPECIAL | 0.032 | 18.9 | 0.60 |
|  |  | Total |  |  | 0.6 |

###### 01RSE Especiales

**01RSE90003** m2 DEMOLICIÓN SELECTIVA M. MECANICOS DE PAV. CONTINUO MORT. HIDRÁH.
Precio: 4.48
Demolición selectiva con medios mecánicos de pavimento continuo de mortero hidráulico de 7cm de espesor. Medida la superficie inicial.

| Código | Ud | Descripción | Rendimiento | Precio | Importe |
|---|---|---|---|---|---|
| TP00100 | h | PEÓN ESPECIAL | 0.22 | 18.9 | 4.16 |
| MC00100 | h | COMPRESOR DOS MARTILLOS | 0.05 | 6.35 | 0.32 |
|  |  | Total |  |  | 4.48 |

**01RSE90004** m2 DEMOLICIÓN SELECTIVA M. MECANICOS DE PAV. CON BLOQUES TRABADOS
Precio: 1.12
Demolición selectiva con medios mecánicos de pavimento con bloques trabados de hormigón. Medida la superficie inicial.

| Código | Ud | Descripción | Rendimiento | Precio | Importe |
|---|---|---|---|---|---|
| ME00300 | h | PALA CARGADORA | 0.047 | 23.87 | 1.12 |
|  |  | Total |  |  | 1.12 |

**01RSE90005** m2 DEMOLICIÓN SELECTIVA M. MANUALES DE PAV. BLOQUES TRABADOS HORM.
Precio: 4.54
Demolición selectiva con medios manuales de pavimento con bloques trabados de hormigón realizado a mano, con reutilización en la obra del 75%. Medida la superficie inicial.

| Código | Ud | Descripción | Rendimiento | Precio | Importe |
|---|---|---|---|---|---|
| TP00100 | h | PEÓN ESPECIAL | 0.24 | 18.9 | 4.54 |
|  |  | Total |  |  | 4.54 |

###### 01RSH Hidráulicos

**01RSH90002** m2 DEMOLICION SELECTIVA M. MECÁNICOS DE SOLADO CON BALD. HIDRÁUL.
Precio: 5.74
Demolición selectiva con medios mecánicos de solado con baldosas hidráulicas. Medida la superficie inicial.

| Código | Ud | Descripción | Rendimiento | Precio | Importe |
|---|---|---|---|---|---|
| TP00100 | h | PEÓN ESPECIAL | 0.3 | 18.9 | 5.67 |
| ME00300 | h | PALA CARGADORA | 0.003 | 23.87 | 0.07 |
|  |  | Total |  |  | 5.74 |

###### 01RSL Ligeros

**01RSL90001** m2 DEMOLICIÓN SELECTIVA M. MANUALES DE SOLADO DE MATERIAL LIGERO
Precio: 2.14
Demolición selectiva con medios manuales de solado de material ligero y rodapié de madera. Medida la superficie inicial.

| Código | Ud | Descripción | Rendimiento | Precio | Importe |
|---|---|---|---|---|---|
| TP00100 | h | PEÓN ESPECIAL | 0.113 | 18.9 | 2.14 |
|  |  | Total |  |  | 2.14 |

**01RSL90010** m2 DEMOLICIÓN MASIVA M. MAN. SOLADO DE MATERIAL LIG. I/MORT. BASE
Precio: 4.91
Demolición masiva con medios manuales de solado de material ligero y rodapié de madera, incluso mortero de base. Medida la superficie inicial.

| Código | Ud | Descripción | Rendimiento | Precio | Importe |
|---|---|---|---|---|---|
| TP00100 | h | PEÓN ESPECIAL | 0.26 | 18.9 | 4.91 |
|  |  | Total |  |  | 4.91 |

###### 01RSM Maderas

**01RSM90001** m2 DEMOLICIÓN SELECTIVA M. MANUALES DE ENTARIMADO SOBRE RASTRELES
Precio: 4.4
Demolición selectiva con medios manuales de entarimado sobre rastreles y rodapié de madera, ayudas de albañilería, con reutilización en la obra del 50%. Medida la superficie inicial.

| Código | Ud | Descripción | Rendimiento | Precio | Importe |
|---|---|---|---|---|---|
| TO01500 | h | OF. 1ª CARPINTERÍA | 0.15 | 19.85 | 2.98 |
| TP00100 | h | PEÓN ESPECIAL | 0.075 | 18.9 | 1.42 |
|  |  | Total |  |  | 4.4 |

**01RSM90002** m2 DEMOLICIÓN SELECTIVA M. MANUALES DE PARQUE Y RODAPIÉ DE MADERA
Precio: 3.4
Demolición selectiva de parque y rodapié de madera. Medida la superficie inicial.

| Código | Ud | Descripción | Rendimiento | Precio | Importe |
|---|---|---|---|---|---|
| TP00100 | h | PEÓN ESPECIAL | 0.18 | 18.9 | 3.40 |
|  |  | Total |  |  | 3.4 |

**01RSM90003** m DEMOLICIÓN SELECTIVA M. MANUALES DE RODAPIÉ DE MADERA
Precio: 1.03
Demolición selectiva con medios manuales de rodapié de madera. Medida la longitud inicial.

| Código | Ud | Descripción | Rendimiento | Precio | Importe |
|---|---|---|---|---|---|
| TO01500 | h | OF. 1ª CARPINTERÍA | 0.035 | 19.85 | 0.69 |
| TP00100 | h | PEÓN ESPECIAL | 0.018 | 18.9 | 0.34 |
|  |  | Total |  |  | 1.03 |

**01RSM90010** m2 DEMOLICIÓN SELECTIVA M. MANUALES DE ENTARIMADO SOBRE RASTRELES
Precio: 2.55
Demolición selectiva con medios manuales de entarimado sobre rastreles y rodapié de madera. Medida la superficie inicial.

| Código | Ud | Descripción | Rendimiento | Precio | Importe |
|---|---|---|---|---|---|
| TP00100 | h | PEÓN ESPECIAL | 0.135 | 18.9 | 2.55 |
|  |  | Total |  |  | 2.55 |

**01RSM90011** m2 DEMOLICIÓN MASIVA M. MAN. DE PARQUE Y RODAPIÉ MAD. I/MORT. BASE
Precio: 4.91
Demolición masiva con medios manuales de parque y rodapié de madera, incluso mortero de base. Medida la superficie inicial.

| Código | Ud | Descripción | Rendimiento | Precio | Importe |
|---|---|---|---|---|---|
| TP00100 | h | PEÓN ESPECIAL | 0.26 | 18.9 | 4.91 |
|  |  | Total |  |  | 4.91 |

**01RSM90012** m DEMOLICIÓN SELECTIVA M. MANUALES DE RODAPIÉ DE MADERA
Precio: 0.85
Demolición selectiva con medios manuales de rodapié de madera. Medida la longitud inicial.

| Código | Ud | Descripción | Rendimiento | Precio | Importe |
|---|---|---|---|---|---|
| TP00100 | h | PEÓN ESPECIAL | 0.045 | 18.9 | 0.85 |
|  |  | Total |  |  | 0.85 |

###### 01RSN Piedras naturales

**01RSN90100** m2 DEMOLICIÓN SELECTIVA M. MANUALES DE SOLADO Y RODAPIÉ DE PIEDRA
Precio: 5.44
Demolición selectiva con medios manuales de solado y rodapié de piedra natural. Medida la superficie inicial.

| Código | Ud | Descripción | Rendimiento | Precio | Importe |
|---|---|---|---|---|---|
| TP00100 | h | PEÓN ESPECIAL | 0.288 | 18.9 | 5.44 |
|  |  | Total |  |  | 5.44 |

**01RSN90110** m2 DEMOLICIÓN SELECTIVA M. MANUALES DE SOLADO Y RODAPIÉ PIEDRA NAT.
Precio: 7.33
Demolición selectiva con medios manuales de solado y rodapié de piedra natural, con reutilización en la obra del 50%. Medida la superficie inicial.

| Código | Ud | Descripción | Rendimiento | Precio | Importe |
|---|---|---|---|---|---|
| TP00100 | h | PEÓN ESPECIAL | 0.388 | 18.9 | 7.33 |
|  |  | Total |  |  | 7.33 |

**01RSN90200** m DEMOLICIÓN SELECTIVA M. MANUALES DE RODAPIÉ DE PIEDRA NATURAL
Precio: 0.6
Demolición selectiva con medios manuales de rodapié de piedra natural. Medida la longitud inicial.

| Código | Ud | Descripción | Rendimiento | Precio | Importe |
|---|---|---|---|---|---|
| TP00100 | h | PEÓN ESPECIAL | 0.032 | 18.9 | 0.60 |
|  |  | Total |  |  | 0.6 |

**01RSN90210** m DEMOLICIÓN SELECTIVA M. MANUALES DE RODAPIÉ PIEDRA NATURAL
Precio: 0.79
Demolición selectiva con medios manuales de rodapié de piedra natural. Medida la longitud inicial.

| Código | Ud | Descripción | Rendimiento | Precio | Importe |
|---|---|---|---|---|---|
| TO01500 | h | OF. 1ª CARPINTERÍA | 0.03 | 19.85 | 0.60 |
| TP00100 | h | PEÓN ESPECIAL | 0.01 | 18.9 | 0.19 |
|  |  | Total |  |  | 0.79 |

###### 01RSS Soleras

**01RSS90002** m2 DEMOLICIÓN SELECTIVA M. MECÁNICOS DE SOLERA DE HORMIGÓN EN MASA
Precio: 4.7
Demolición selectiva con medios mecánicos de solera de hormigón en masa de 10 cm de espesor. Medida la superficie inicial.

| Código | Ud | Descripción | Rendimiento | Precio | Importe |
|---|---|---|---|---|---|
| TP00100 | h | PEÓN ESPECIAL | 0.237 | 18.9 | 4.48 |
| MC00100 | h | COMPRESOR DOS MARTILLOS | 0.035 | 6.35 | 0.22 |
|  |  | Total |  |  | 4.7 |

###### 01RST Terrazos

**01RST90002** m2 DEMOLICIÓN SELECTIVA M. MECÁNICOS DE SOLADO Y RODAPIÉ DE TERRAZO
Precio: 5.86
Demolición selectiva con medios mecánicos de solado y rodapié de terrazo. Medida la superficie inicial.

| Código | Ud | Descripción | Rendimiento | Precio | Importe |
|---|---|---|---|---|---|
| TP00100 | h | PEÓN ESPECIAL | 0.31 | 18.9 | 5.86 |
|  |  | Total |  |  | 5.86 |

###### 01RSW Varios (05/01/2008)

##### 01RT Techos (05/01/2008)

###### 01RTE Escayola

**01RTE90100** m2 DEMOLICIÓN SELECTIVA DE TECHO CONTINUO DE PLANCHA DE ESCAYOLA
Precio: 3.4
Demolición selectiva de techo continuo de plancha de escayola. Medida la superficie inicial.

| Código | Ud | Descripción | Rendimiento | Precio | Importe |
|---|---|---|---|---|---|
| TP00100 | h | PEÓN ESPECIAL | 0.18 | 18.9 | 3.40 |
|  |  | Total |  |  | 3.4 |

**01RTE90200** m2 DEMOLICIÓN SELECTIVA DE TECHO DE PLACAS ACÚSTICAS CONGLOMERADAS
Precio: 5.1
Demolición selectiva de techo de placas acústicas conglomeradas, . Medida la superficie inicial.

| Código | Ud | Descripción | Rendimiento | Precio | Importe |
|---|---|---|---|---|---|
| TP00100 | h | PEÓN ESPECIAL | 0.27 | 18.9 | 5.10 |
|  |  | Total |  |  | 5.1 |

###### 01RTF Fibras (05/01/2008)

###### 01RTL Aleaciones ligeras

**01RTL90100** m2 DEMOLICIÓN SELECTIVA DE TECHO DE PLACAS DE MATERIAL LIGERO
Precio: 5.1
Demolición selectiva de techo de placas de material ligero. Medida la superficie inicial.

| Código | Ud | Descripción | Rendimiento | Precio | Importe |
|---|---|---|---|---|---|
| TP00100 | h | PEÓN ESPECIAL | 0.27 | 18.9 | 5.10 |
|  |  | Total |  |  | 5.1 |

###### 01RTM Madera

**01RTM90100** m2 DEMOLICIÓN SELECTIVA DE TECHO DE MADERA COLOC. SOBRE RASTRELES
Precio: 6.8
Desmontado de techo de madera colocado sobre rastreles, . Medida la superficie inicial.

| Código | Ud | Descripción | Rendimiento | Precio | Importe |
|---|---|---|---|---|---|
| TP00100 | h | PEÓN ESPECIAL | 0.36 | 18.9 | 6.80 |
|  |  | Total |  |  | 6.8 |

###### 01RTS Sintéticos (05/01/2008)

###### 01RTW Varios

**01RTW90100** m2 DEMOLICIÓN SELECTIVA DE TECHO DE YESO SOBRE ENTABLILLADO
Precio: 3.4
Demolición selectiva de techo formado por guarnecido y enlucido de yeso sobre entablillado o cañizo, clavado en alfarjías de madera. Medida la superficie inicial.

| Código | Ud | Descripción | Rendimiento | Precio | Importe |
|---|---|---|---|---|---|
| TP00100 | h | PEÓN ESPECIAL | 0.18 | 18.9 | 3.40 |
|  |  | Total |  |  | 3.4 |

##### 01RW Varios (05/01/2008)

###### 01RWA Alféizares

**01RWA90001** m DEMOLICIÓN SELECTIVA DE ALFÉIZAR DE PIEDRA ARTIFICIAL
Precio: 2.08
Demolición selectiva de alféizar de piedra artificial. Medida la anchura libre del hueco.

| Código | Ud | Descripción | Rendimiento | Precio | Importe |
|---|---|---|---|---|---|
| TP00100 | h | PEÓN ESPECIAL | 0.11 | 18.9 | 2.08 |
|  |  | Total |  |  | 2.08 |

**01RWA90002** m DEMOLICIÓN SELECTIVA DE ALFÉIZAR DE PIEZAS CERÁMICAS
Precio: 1.7
Demolición selectiva de alféizar de piezas cerámicas. Medida la anchura libre del hueco.

| Código | Ud | Descripción | Rendimiento | Precio | Importe |
|---|---|---|---|---|---|
| TP00100 | h | PEÓN ESPECIAL | 0.09 | 18.9 | 1.70 |
|  |  | Total |  |  | 1.7 |

**01RWA90003** m DEMOLICIÓN SELECTIVA DE ALFÉIZAR DE PIEDRA NATURAL
Precio: 2.08
Demolición selectiva de alféizar de piedra natural. Medida la anchura libre del hueco.

| Código | Ud | Descripción | Rendimiento | Precio | Importe |
|---|---|---|---|---|---|
| TP00100 | h | PEÓN ESPECIAL | 0.11 | 18.9 | 2.08 |
|  |  | Total |  |  | 2.08 |

**01RWA90004** m DEMOLICIÓN SELECTIVA DE ALFÉIZAR PIEDRA NATURAL APROV. DEL 50%
Precio: 3.74
Demolición selectiva de alféizar de piedra natural, incluso p.p. de aprovechamiento del 50% para la propiedad. Medida la anchura libre del hueco.

| Código | Ud | Descripción | Rendimiento | Precio | Importe |
|---|---|---|---|---|---|
| TO00100 | h | OF. 1ª ALBAÑILERÍA | 0.12 | 19.85 | 2.38 |
| TP00100 | h | PEÓN ESPECIAL | 0.072 | 18.9 | 1.36 |
|  |  | Total |  |  | 3.74 |

###### 01RWR Remates

**01RWR90001** m DEMOLICIÓN SELECTIVA DE REMATE DE PIEZAS CERÁMICAS
Precio: 1.7
Demolición selectiva de remate de piezas cerámicas, incluso p.p. de aprovechamiento. Medida la longitud inicial.

| Código | Ud | Descripción | Rendimiento | Precio | Importe |
|---|---|---|---|---|---|
| TP00100 | h | PEÓN ESPECIAL | 0.09 | 18.9 | 1.70 |
|  |  | Total |  |  | 1.7 |

**01RWR90002** m DEMOLICIÓN SELECTIVA DE REMATE DE PIEDRA NATURAL
Precio: 2.08
Demolición selectiva de remate de piedra natural,. Medida la longitud inicial.

| Código | Ud | Descripción | Rendimiento | Precio | Importe |
|---|---|---|---|---|---|
| TP00100 | h | PEÓN ESPECIAL | 0.11 | 18.9 | 2.08 |
|  |  | Total |  |  | 2.08 |

**01RWR90003** m DEMOLICIÓN SELECTIVA DE REMATE DE PIEDRA ARTIFICIAL
Precio: 2.08
Demolición selectiva de remate de piedra artificial. Medida la longitud inicial.

| Código | Ud | Descripción | Rendimiento | Precio | Importe |
|---|---|---|---|---|---|
| TP00100 | h | PEÓN ESPECIAL | 0.11 | 18.9 | 2.08 |
|  |  | Total |  |  | 2.08 |

**01RWR90010** m DEMOLICIÓN SELECTIVA DE REMATE PIEDRA NATURAL CON APROV. DEL 50%
Precio: 3.74
Demolición selectiva de remate de piedra natural, incluso p.p. de aprovechamiento del 50% para la propiedad. Medida la longitud inicial.

| Código | Ud | Descripción | Rendimiento | Precio | Importe |
|---|---|---|---|---|---|
| TO00100 | h | OF. 1ª ALBAÑILERÍA | 0.12 | 19.85 | 2.38 |
| TP00100 | h | PEÓN ESPECIAL | 0.072 | 18.9 | 1.36 |
|  |  | Total |  |  | 3.74 |

**01RWR90011** m DEMOLICIÓN SELECTIVA DE REMATE DE PIEDRA ARTIFICIAL CON APROV.
Precio: 3.74
Demolición selectiva de remate de piedra artificial, incluso p.p. de aprovechamiento. Medida la longitud inicial.

| Código | Ud | Descripción | Rendimiento | Precio | Importe |
|---|---|---|---|---|---|
| TO00100 | h | OF. 1ª ALBAÑILERÍA | 0.12 | 19.85 | 2.38 |
| TP00100 | h | PEÓN ESPECIAL | 0.072 | 18.9 | 1.36 |
|  |  | Total |  |  | 3.74 |

###### 01RWW Varios (05/01/2008)

#### 01S SANEAMIENTO (05/01/2008)

##### 01SC Redes colgadas (05/01/2008)

###### 01SCA Arquetas

**01SCA90001** u DEMOLICIÓN MASIVA DE ARQUETA ELEVADA DE FÁBRICA DE LADRILLO
Precio: 27.54
Demolición masiva de arqueta elevada de fábrica de ladrillo con soporte de igual calidad. Medida la cantidad ejecutada.

| Código | Ud | Descripción | Rendimiento | Precio | Importe |
|---|---|---|---|---|---|
| TO00100 | h | OF. 1ª ALBAÑILERÍA | 0.145 | 19.85 | 2.88 |
| TP00100 | h | PEÓN ESPECIAL | 1.305 | 18.9 | 24.66 |
|  |  | Total |  |  | 27.54 |

###### 01SCC Colectores

**01SCC90002** m DEMOLICIÓN SELECTIVA DE COLECTOR COLGADO DE PVC
Precio: 2.85
Demolición selectiva de colector colgado de PVC. Medida la longitud inicial.

| Código | Ud | Descripción | Rendimiento | Precio | Importe |
|---|---|---|---|---|---|
| TO00100 | h | OF. 1ª ALBAÑILERÍA | 0.015 | 19.85 | 0.30 |
| TP00100 | h | PEÓN ESPECIAL | 0.135 | 18.9 | 2.55 |
|  |  | Total |  |  | 2.85 |

###### 01SCE Elementos complementarios (05/01/2008)

###### 01SCW Varios (05/01/2008)

##### 01SE Redes enterradas (05/01/2008)

###### 01SEA Arquetas

**01SEA90010** u DEMOLICIÓN MASIVA DE ARQUETA ENTERRADA DE FÁBRICA DE LADRILLO
Precio: 18.9
Demolición masiva de arqueta enterrada de fábrica de ladrillo. Medida la cantidad ejecutada.

| Código | Ud | Descripción | Rendimiento | Precio | Importe |
|---|---|---|---|---|---|
| TP00100 | h | PEÓN ESPECIAL | 1 | 18.9 | 18.90 |
|  |  | Total |  |  | 18.9 |

###### 01SEC Colectores

**01SEC90001** m DEMOLICIÓN SELECTIVA DE COLECTOR ENTERRADO DE HORMIGÓN
Precio: 36.48
Desmontado selectiva de colector enterrado de hormigón, . Medida la longitud inicial.

| Código | Ud | Descripción | Rendimiento | Precio | Importe |
|---|---|---|---|---|---|
| TP00100 | h | PEÓN ESPECIAL | 1.93 | 18.9 | 36.48 |
|  |  | Total |  |  | 36.48 |

**01SEC90002** m DEMOLICIÓN SELECTIVA DE COLECTOR ENTERRADO DE PVC
Precio: 34.02
Demolición selectiva de colector enterrado de PVC. Medida la longitud inicial.

| Código | Ud | Descripción | Rendimiento | Precio | Importe |
|---|---|---|---|---|---|
| TP00100 | h | PEÓN ESPECIAL | 1.8 | 18.9 | 34.02 |
|  |  | Total |  |  | 34.02 |

###### 01SEE Elementos complementarios (05/01/2008)

###### 01SEP Pozos (05/01/2008)

###### 01SEW Varios (05/01/2008)

##### 01SV Redes verticales (05/01/2008)

###### 01SVB Bajantes

**01SVB90002** m DEMOLICIÓN SELECTIVA M. MANUALES DE BAJANTE DE PVC
Precio: 3.8
Demolición selectiva con medios manuales de bajante de PVC Medida la longitud inicial.

| Código | Ud | Descripción | Rendimiento | Precio | Importe |
|---|---|---|---|---|---|
| TO00100 | h | OF. 1ª ALBAÑILERÍA | 0.02 | 19.85 | 0.40 |
| TP00100 | h | PEÓN ESPECIAL | 0.18 | 18.9 | 3.40 |
|  |  | Total |  |  | 3.8 |

**01SVB90003** m DEMOLICIÓN SELECTIVA M. MANUALES DE BAJANTE DE ZINC
Precio: 3.8
Demolición selectiva con medios manuales de bajante de zinc. Medida la longitud inicial.

| Código | Ud | Descripción | Rendimiento | Precio | Importe |
|---|---|---|---|---|---|
| TO00100 | h | OF. 1ª ALBAÑILERÍA | 0.02 | 19.85 | 0.40 |
| TP00100 | h | PEÓN ESPECIAL | 0.18 | 18.9 | 3.40 |
|  |  | Total |  |  | 3.8 |

###### 01SVC Cazoletas (05/01/2008)

###### 01SVE Elementos complementaris (05/01/2008)

###### 01SVW Varios (05/01/2008)

##### 01SW Varios (05/01/2008)

###### 01SWA Acometidas (05/01/2008)

###### 01SWW Varios (05/01/2008)

#### 01T TRABAJOS PREVIOS (05/01/2008)

##### 01TA Apeos y apuntalamientos (05/01/2008)

###### 01TAA Abovedados (05/01/2008)

###### 01TAH Horizontales

**01TAH00010** m2 FORJADO UNIDIRECCIONAL APEADO
Precio: 6.1
Forjado unidireccional apeado con puntales metálicos, durmientes y sopandas incluso retirada de apeos. Medida la superficie a luces libres.

| Código | Ud | Descripción | Rendimiento | Precio | Importe |
|---|---|---|---|---|---|
| TO00400 | h | OF. 1ª ENCOFRADOR | 0.114 | 19.85 | 2.26 |
| TP00100 | h | PEÓN ESPECIAL | 0.114 | 18.9 | 2.15 |
| CM00300 | m3 | MADERA DE PINO EN TABLON | 0.003 | 225.64 | 0.68 |
| CE00200 | u | PUNTAL METÁLICO DE 3 m | 0.034 | 20.82 | 0.71 |
| WW00400 | u | PEQUEÑO MATERIAL | 1 | 0.3 | 0.30 |
|  |  | Total |  |  | 6.1 |

###### 01TAI Inclinados (05/01/2008)

###### 01TAV Verticales

**01TAV00030** m2 FACHADA ESTABILIZADA CON ENTRAMADO METÁLICO HASTA 6 MESES
Precio: 110.06
Fachada estabilizada hasta 6 meses formada por: base de contrapeso, elementos de conexión perdidos, torre estabilizadora con perfiles metálicos aligerados, zunchados al muro con entramado metálico y elementos de unión incluso p.p. de revisión y mantenimiento, retirada de contrapesos y gestión de residuos. Medida la superficie capaz a una cara en proyección vertical.

| Código | Ud | Descripción | Rendimiento | Precio | Importe |
|---|---|---|---|---|---|
| 03ERT00001 | m2 | ENCOFRADO METÁLICO EN ZUNCHOS, ZAPATAS Y ENCEPADOS | 0.199 | 13 | 2.59 |
| 03HMM00002 | m3 | HORMIGÓN EN MASA HM-20/P/40/I EN CIMIENTOS | 0.149 | 67.52 | 10.06 |
| CA03000 | u | PLACA DE APOYO ESTABILIZADOR | 0.05 | 28 | 1.40 |
| CA03010 | m2 | ESTABILIZADOR FACHADA CON ENTRAMÁDO METALICO (6 MESES) | 0.996 | 36.5 | 36.35 |
| MK00100 | h | CAMIÓN BASCULANTE | 0.233 | 25.6 | 5.96 |
| WW00300 | u | MATERIAL COMPLEMENTARIO O PZAS. ESPECIALES | 0.996 | 0.55 | 0.55 |
| WW00400 | u | PEQUEÑO MATERIAL | 1.992 | 0.3 | 0.60 |
| TW00001 | m2 | MONTAJE Y DESMONTAJE DE ESTABILIZADOR DE FACHADA | 0.996 | 30 | 29.88 |
| TW00010 | u | REVISIÓN Y MANTENIMIENTO ANDAMIO ESTABILIZADOR | 0.008 | 400 | 3.20 |
| 01CMM90100 | m3 | DEMOLICIÓN SELECTIVA M. MECÁNICOS LOSAS DE HORMIGÓN EN MASA | 0.149 | 108.77 | 16.21 |
| 17HAW00100 | m3 | RETIRADA RESIDUOS ARIDOS Y PIEDRAS N.P. A PLANTA VALORIZ. 5 km | 0.194 | 16.81 | 3.26 |
|  |  | Total |  |  | 110.06 |

**01TAV00035** m2 FACHADA ESTABILIZADA CON ENTRAMADO METÁLICO
Precio: 313.62
Fachada estabilizada formada por: base de contrapeso, elementos de conexión perdidos, torre estabilizadora con perfiles metálicos aligerados, zunchados al muro con entramado metálico y elementos de unión incluso p.p. de revisión y mantenimiento, retirada de contrapesos y gestión de residuos. Medida la superficie capaz a una cara en proyección vertical.

| Código | Ud | Descripción | Rendimiento | Precio | Importe |
|---|---|---|---|---|---|
| 03ERT00001 | m2 | ENCOFRADO METÁLICO EN ZUNCHOS, ZAPATAS Y ENCEPADOS | 0.199 | 13 | 2.59 |
| 03HMM00002 | m3 | HORMIGÓN EN MASA HM-20/P/40/I EN CIMIENTOS | 0.149 | 67.52 | 10.06 |
| CA03000 | u | PLACA DE APOYO ESTABILIZADOR | 0.05 | 28 | 1.40 |
| CA03015 | m2 | ESTABILIZADOR FACHADA CON ENTRAMÁDO METALICO | 0.996 | 210 | 209.16 |
| MK00100 | h | CAMIÓN BASCULANTE | 0.233 | 25.6 | 5.96 |
| WW00300 | u | MATERIAL COMPLEMENTARIO O PZAS. ESPECIALES | 0.996 | 0.55 | 0.55 |
| WW00400 | u | PEQUEÑO MATERIAL | 1.992 | 0.3 | 0.60 |
| TW00001 | m2 | MONTAJE Y DESMONTAJE DE ESTABILIZADOR DE FACHADA | 0.996 | 30 | 29.88 |
| TW00010 | u | REVISIÓN Y MANTENIMIENTO ANDAMIO ESTABILIZADOR | 0.091 | 400 | 36.40 |
| 01CMM90100 | m3 | DEMOLICIÓN SELECTIVA M. MECÁNICOS LOSAS DE HORMIGÓN EN MASA | 0.149 | 108.77 | 16.21 |
| 17HAW00100 | m3 | RETIRADA RESIDUOS ARIDOS Y PIEDRAS N.P. A PLANTA VALORIZ. 5 km | 0.194 | 16.81 | 3.26 |
| 17AHA00100 | t | RETIRADA RESIDUOS ACERO N.P. DIST. MÁX. 5 km | 0.037 | -66.19 | -2.45 |
|  |  | Total |  |  | 313.62 |

**01TAV00050** m2 ESTABILIZADOR INTERIOR HASTA 6 MESES
Precio: 48.01
Muro estabilizado hasta 6 meses, con estabilizador interior formado por: zunchado del muro con tensores y codales horizontales y elementos de unión incluso p.p. de revisión de mantenimiento y desmontaje. Medida la superficie capaz a una cara.

| Código | Ud | Descripción | Rendimiento | Precio | Importe |
|---|---|---|---|---|---|
| CA03030 | m | ZUNCHOS METÁLICOS EN ESTABILIZACIÓN FACHADA HASTA 6 MESES | 0.332 | 27 | 8.96 |
| TW00005 | m2 | MONTAJE Y DESMONTAJE DE ESTABILIZADOR INTERIOR DE FACHADA | 0.332 | 50 | 16.60 |
| TW00010 | u | REVISIÓN Y MANTENIMIENTO ANDAMIO ESTABILIZADOR | 0.008 | 400 | 3.20 |
| MK00100 | h | CAMIÓN BASCULANTE | 0.19 | 25.6 | 4.86 |
| MG00100 | h | GRUA MÓVIL AUTOPROPULSADA | 0.249 | 55.57 | 13.84 |
| WW00300 | u | MATERIAL COMPLEMENTARIO O PZAS. ESPECIALES | 0.996 | 0.55 | 0.55 |
|  |  | Total |  |  | 48.01 |

**01TAV00055** m2 ESTABLIZADOR INTERIOR DE 6 A 12 MESES
Precio: 72.74
Muro estabilizado de 6 a 12 meses, con estabilizador interior formado por: zunchado del muro con tensores y codales horizontales y elementos de unión incluso p.p. de revisión de mantenimiento y desmontaje. Medida la superficie capaz a una cara.

| Código | Ud | Descripción | Rendimiento | Precio | Importe |
|---|---|---|---|---|---|
| CA03040 | m | ZUNCHOS METÁLICOS EN ESTABILIZACIÓN FACHADA DE 6 A 12 MESES | 0.332 | 81 | 26.89 |
| TW00005 | m2 | MONTAJE Y DESMONTAJE DE ESTABILIZADOR INTERIOR DE FACHADA | 0.332 | 50 | 16.60 |
| TW00010 | u | REVISIÓN Y MANTENIMIENTO ANDAMIO ESTABILIZADOR | 0.025 | 400 | 10.00 |
| MK00100 | h | CAMIÓN BASCULANTE | 0.19 | 25.6 | 4.86 |
| MG00100 | h | GRUA MÓVIL AUTOPROPULSADA | 0.249 | 55.57 | 13.84 |
| WW00300 | u | MATERIAL COMPLEMENTARIO O PZAS. ESPECIALES | 0.996 | 0.55 | 0.55 |
|  |  | Total |  |  | 72.74 |

###### 01TAW Varios

**01TAW00001** m2 HUECO RECTANGULAR RIGIDIZADO
Precio: 15.69
Hueco rigidizado con cruceta de madera incluso parte proporcional de elementos complementarios. Medida la superficie a luces libres.

| Código | Ud | Descripción | Rendimiento | Precio | Importe |
|---|---|---|---|---|---|
| TO00400 | h | OF. 1ª ENCOFRADOR | 0.333 | 19.85 | 6.61 |
| TP00100 | h | PEÓN ESPECIAL | 0.167 | 18.9 | 3.16 |
| CM00200 | m3 | MADERA DE PINO EN TABLA | 0.028 | 195.18 | 5.47 |
| WW00400 | u | PEQUEÑO MATERIAL | 0.667 | 0.3 | 0.20 |
| 17MMM00100 | t | RETIRADA RESIDUOS MADERA DEM. A PLANTA VALORIZ. DIST. MÁX. 5 km | 0.028 | 9.04 | 0.25 |
|  |  | Total |  |  | 15.69 |

**01TAW00010** m2 HUECO RIGIDIZADO CON TABICÓN
Precio: 6.24
Hueco rigidizado con tabicón, incluso parte proporcional de elementos complementarios. Medida la superficie a luces libres.

| Código | Ud | Descripción | Rendimiento | Precio | Importe |
|---|---|---|---|---|---|
| TO00100 | h | OF. 1ª ALBAÑILERÍA | 0.128 | 19.85 | 2.54 |
| TP00100 | h | PEÓN ESPECIAL | 0.164 | 18.9 | 3.10 |
| WW00400 | u | PEQUEÑO MATERIAL | 2 | 0.3 | 0.60 |
| 06DTD00001 | m2 | TABICÓN DE LADRILLO H/D 9 cm | 0 | 13.54 | 0.00 |
|  |  | Total |  |  | 6.24 |

**01TAW00020** m2 APEO DE ARCO SOBRE PILARES
Precio: 32.6
Apeo de arco sobre pilares formado por cimbra de madera de pino en tabla a las dos caras del arco, tablero DM hidrófugo y puntales metálicos on durmientes de tablones de pino, incluso material complementario y retirada a vertedero. Medida la superficie a luces libres.

| Código | Ud | Descripción | Rendimiento | Precio | Importe |
|---|---|---|---|---|---|
| TO00400 | h | OF. 1ª ENCOFRADOR | 0.762 | 19.85 | 15.13 |
| TP00100 | h | PEÓN ESPECIAL | 0.762 | 18.9 | 14.40 |
| CM00200 | m3 | MADERA DE PINO EN TABLA | 0.007 | 195.18 | 1.37 |
| CM00300 | m3 | MADERA DE PINO EN TABLON | 0.002 | 225.64 | 0.45 |
| RL02100 | m2 | TABLERO FIBRAS MADERA Y RESINAS, HIDRÓFUGO DM 10 mm | 0.111 | 5.13 | 0.57 |
| WW00400 | u | PEQUEÑO MATERIAL | 2 | 0.3 | 0.60 |
| 17MMM00100 | t | RETIRADA RESIDUOS MADERA DEM. A PLANTA VALORIZ. DIST. MÁX. 5 km | 0.009 | 9.04 | 0.08 |
|  |  | Total |  |  | 32.6 |

##### 01TC Accesibilidad (05/01/2008)

###### 01TCE Exterior (05/01/2008)

###### 01TCI Interior (05/01/2008)

###### 01TCW Varios (05/01/2008)

##### 01TL Limpiezas y retiradas (05/01/2008)

###### 01TLD Desinfecciones y desratizaciones (05/01/2008)

###### 01TLE Escombros (19/08/2012)

###### 01TLL Limpieza

**01TLL90100** m2 LIMPIEZA Y DESBROCE DE TERRENO, CON MEDIOS MECANICOS
Precio: 0.18
Limpieza y desbroce de terreno, con medios mecánicos. Medida la superficie en verdadera magnitud.

| Código | Ud | Descripción | Rendimiento | Precio | Importe |
|---|---|---|---|---|---|
| TP00100 | h | PEÓN ESPECIAL | 0.003 | 18.9 | 0.06 |
| ME00300 | h | PALA CARGADORA | 0.005 | 23.87 | 0.12 |
|  |  | Total |  |  | 0.18 |

###### 01TLM Muebles (05/01/2008)

###### 01TLR Rescates de objetos (05/01/2008)

###### 01TLW Varios (05/01/2008)

##### 01TM Medidas especiales (05/01/2008)

###### 01TMA Agotamientos y desecaciones (05/01/2008)

###### 01TMT Tratamientos del terreno (05/01/2008)

###### 01TMW Varios (05/01/2008)

##### 01TR Actuación sobre redes (05/01/2008)

###### 01TRA Agua (05/01/2008)

###### 01TRC Climatización (05/01/2008)

###### 01TRE Eléctricas (05/01/2008)

###### 01TRG Gases y licuados (05/01/2008)

###### 01TRS Saneamiento (05/01/2008)

###### 01TRT Telefónicas (05/01/2008)

###### 01TRV Audiovisuales (05/01/2008)

###### 01TRW Varios (05/01/2008)

##### 01TS Señalizaciones, prevenciones y protecciones (05/01/2008)

###### 01TSP Prevenciones (05/01/2008)

###### 01TSS Señalizaciones (05/01/2008)

###### 01TST Protecciones (05/01/2008)

###### 01TSW Varios (05/01/2008)

##### 01TV Vegetación (05/01/2008)

###### 01TVA Arranques, destoconados y talados (05/01/2008)

###### 01TVD Desbroces (05/01/2008)

###### 01TVP Podas y tratamientos (05/01/2008)

###### 01TVW Varios (05/01/2008)

##### 01TW Varios (05/01/2008)

###### 01TWW Varios (05/01/2008)

#### 01W VARIOS (05/01/2008)

##### 01WA Aislamientos (05/01/2008)

###### 01WAA Acústicos (05/01/2008)

###### 01WAI Impermeabilizaciones (05/01/2008)

###### 01WAT Térmicos (05/01/2008)

###### 01WAW Varios (05/01/2008)

##### 01WD Decoración (05/01/2008)

###### 01WDM Mobiliario (05/01/2008)

###### 01WDW Varios (05/01/2008)

##### 01WV Vidrios (05/01/2008)

###### 01WVL Lunas (05/01/2008)

###### 01WVV Vidrios (05/01/2008)

###### 01WVW Varios (05/01/2008)

##### 01WW Varios (05/01/2008)

###### 01WWW Varios (05/01/2008)

#### 01X ESTRUCTURAS (05/01/2008)

##### 01XA Acero (05/01/2008)

###### 01XAC Laminados en caliente

**01XAC90001** kg DEMOLICIÓN SELECTIVA M. MAN. DE ESTRUC. MET. AC. LAM. CALIENTE
Precio: 0.4
Demolición selectiva con medios manuales de estructura metálica de acero laminado en caliente, incluso p.p. de reutilización en la obra del 70%. Medido en peso nominal inicial.

| Código | Ud | Descripción | Rendimiento | Precio | Importe |
|---|---|---|---|---|---|
| TO01600 | h | OF. 1ª CERRAJERO-CHAPISTA | 0.005 | 19.85 | 0.10 |
| TP00100 | h | PEÓN ESPECIAL | 0.016 | 18.9 | 0.30 |
| WW00400 | u | PEQUEÑO MATERIAL | 0.01 | 0.3 | 0.00 |
|  |  | Total |  |  | 0.4 |

**01XAC90002** m2 DEMOLICIÓN SELECTIVA M. MECANICOS DE ESTRUC. MET. CON FORJ. MET.
Precio: 19.99
Demolición selectiva con medios mecánicos de estructura metálica de acero laminado en caliente con forjados metálicos, realizado con medios mecánicos, incluso p.p. de reutilización en la obra del 70%. Medida la superficie inicial de forjado deduciendo huecos mayores de 1 m2.

| Código | Ud | Descripción | Rendimiento | Precio | Importe |
|---|---|---|---|---|---|
| TO01600 | h | OF. 1ª CERRAJERO-CHAPISTA | 0.33 | 19.85 | 6.55 |
| TP00100 | h | PEÓN ESPECIAL | 0.6 | 18.9 | 11.34 |
| MC00100 | h | COMPRESOR DOS MARTILLOS | 0.3 | 6.35 | 1.91 |
| WW00400 | u | PEQUEÑO MATERIAL | 0.62 | 0.3 | 0.19 |
|  |  | Total |  |  | 19.99 |

**01XAC90003** m2 DEMOLICIÓN MASIVA M. MECANICOS DE ESTRUC. MET. CON FORJ. HORM.
Precio: 25.54
Demolición masiva con medios mecánicos de estructura metálica de acero laminado en caliente con forjados de hormigón, realizado con medios mecánicos, incluso p.p. de reutilización en la obra del 70%. Medida la superficie inicial de forjado deduciendo huecos mayores de 1 m2.

| Código | Ud | Descripción | Rendimiento | Precio | Importe |
|---|---|---|---|---|---|
| TO01600 | h | OF. 1ª CERRAJERO-CHAPISTA | 0.28 | 19.85 | 5.56 |
| TP00100 | h | PEÓN ESPECIAL | 0.9 | 18.9 | 17.01 |
| MC00100 | h | COMPRESOR DOS MARTILLOS | 0.45 | 6.35 | 2.86 |
| WW00400 | u | PEQUEÑO MATERIAL | 0.35 | 0.3 | 0.11 |
|  |  | Total |  |  | 25.54 |

###### 01XAF Laminados en frio

**01XAF90001** kg DEMOLICIÓN SELECTIVA M. MAN. DE ESTRUC. MET. AC. LAM. EN FRIO
Precio: 0.7
Demolición selectiva con medios manuales de estructura metálica de acero laminado en frío, incluso p.p. de reutilización en la obra del 70%. Medido en peso nominal inicial.

| Código | Ud | Descripción | Rendimiento | Precio | Importe |
|---|---|---|---|---|---|
| TO01600 | h | OF. 1ª CERRAJERO-CHAPISTA | 0.012 | 19.85 | 0.24 |
| TP00100 | h | PEÓN ESPECIAL | 0.024 | 18.9 | 0.45 |
| WW00400 | u | PEQUEÑO MATERIAL | 0.02 | 0.3 | 0.01 |
|  |  | Total |  |  | 0.7 |

###### 01XAW Varios (05/01/2008)

##### 01XF Forjados (05/01/2008)

###### 01XFB Bidireccionales

**01XFB90001** m2 DEMOLICIÓN MASIVA M. MECÁNICOS DE FORJADOS RETICULARES
Precio: 21.76
Demolición masiva con medios mecánicos de forjados retículares formados por: nervios de hormigón armado con barras de acero, aligerados con bloques permanentes, nervio perimetral y capiteles macizados. Medida la superficie inicial deduciendo huecos mayores de 1 m2.

| Código | Ud | Descripción | Rendimiento | Precio | Importe |
|---|---|---|---|---|---|
| TP00100 | h | PEÓN ESPECIAL | 1 | 18.9 | 18.90 |
| MC00100 | h | COMPRESOR DOS MARTILLOS | 0.45 | 6.35 | 2.86 |
|  |  | Total |  |  | 21.76 |

###### 01XFU Unidireccionales

**01XFU90001** m² DEMOLICIÓN MASIVA M. MECÁNICOS DE FORJADOS UNIDIRECCIONALES
Precio: 13.25
Demolición masiva con medios mecánicos de forjados unidireccionales con viguetas de hormigón, bovedillas y capa de compresión de hormigón. Medida la superficie inicial deduciendo huecos mayores de 1 m2.

| Código | Ud | Descripción | Rendimiento | Precio | Importe |
|---|---|---|---|---|---|
| TP00100 | h | PEÓN ESPECIAL | 0.6 | 18.9 | 11.34 |
| MC00100 | h | COMPRESOR DOS MARTILLOS | 0.3 | 6.35 | 1.91 |
|  |  | Total |  |  | 13.25 |

###### 01XFW Varios (05/01/2008)

##### 01XH Hormigón armado (05/01/2008)

###### 01XHJ Vigas (05/01/2008)

###### 01XHL Losas (05/01/2008)

###### 01XHP Pilares (05/01/2008)

###### 01XHW Varios

**01XHW90002** m3 DEMOLICIÓN MASIVA M. MECANICOS DE HORMIGÓN ARMADO
Precio: 150.38
Demolición masiva con medios mecánicos de hormigón armado en elementos estructurales. Medido el volumen inicial.

| Código | Ud | Descripción | Rendimiento | Precio | Importe |
|---|---|---|---|---|---|
| TP00100 | h | PEÓN ESPECIAL | 7.1 | 18.9 | 134.19 |
| MC00100 | h | COMPRESOR DOS MARTILLOS | 2.55 | 6.35 | 16.19 |
|  |  | Total |  |  | 150.38 |

##### 01XM Madera (05/01/2008)

###### 01XML Laminadas (05/01/2008)

###### 01XMT Tradicionales (05/01/2008)

###### 01XMW Varios (05/01/2008)

##### 01XW Varios (05/01/2008)

###### 01XWE Estructuras especiales (05/01/2008)

###### 01XWW Varios

**01XWW90001** m2 DEMOLICIÓN MASIVA M. MECÁNICOS DE ESTRUCTURA DE HORMIGÓN ARMADO
Precio: 21.19
Demolición masiva con medios mecánicos de estructura de hormigón armado formada por: pilares, vigas y forjados. Medida la superficie inicial de forjado de fuera a fuera deduciendo huecos mayores de 1 m2.

| Código | Ud | Descripción | Rendimiento | Precio | Importe |
|---|---|---|---|---|---|
| TP00100 | h | PEÓN ESPECIAL | 0.96 | 18.9 | 18.14 |
| MC00100 | h | COMPRESOR DOS MARTILLOS | 0.48 | 6.35 | 3.05 |
|  |  | Total |  |  | 21.19 |

### 02 ACONDICIONAMIENTO DE TERRENOS (09/10/2007)

#### 02A A CIELO ABIERTO (05/01/2008)

##### 02AC Apertura de cajas (05/01/2008)

###### 02ACC Apertura de cajas

**02ACC00001** m3 EXCAVACIÓN APERTURA DE CAJA, TIERRAS DE CONSIST. MEDIA
Precio: 0.81
Excavación, en apertura de caja, de tierras de consistencia media, realizada con medios mecánicos, incluso perfilado de fondo, hasta una profundidad máxima de 50 cm. Medido el volumen en perfil natural.

| Código | Ud | Descripción | Rendimiento | Precio | Importe |
|---|---|---|---|---|---|
| ME00300 | h | PALA CARGADORA | 0.034 | 23.87 | 0.81 |
|  |  | Total |  |  | 0.81 |

**02ACC00002** m3 EXCAVACIÓN APERTURA DE CAJA, TIERRAS DE CONSIST. DURA
Precio: 0.91
Excavación, en apertura de caja, de tierras de consistencia dura, realizada con medios mecánicos, incluso perfilado de fondo, hasta una profundidad máxima de 50 cm. Medido el volumen en perfil natural.

| Código | Ud | Descripción | Rendimiento | Precio | Importe |
|---|---|---|---|---|---|
| ME00300 | h | PALA CARGADORA | 0.038 | 23.87 | 0.91 |
|  |  | Total |  |  | 0.91 |

**02ACC00003** m3 EXCAVACIÓN APERTURA DE CAJA, TIERRAS DE CONSIST. BLANDA
Precio: 0.74
Excavación, en apertura de caja, de tierras de consistencia blanda, realizada con medios mecánicos, incluso perfilado de fondo, hasta una profundidad máxima de 50 cm. Medido el volumen en perfil natural.

| Código | Ud | Descripción | Rendimiento | Precio | Importe |
|---|---|---|---|---|---|
| ME00300 | h | PALA CARGADORA | 0.031 | 23.87 | 0.74 |
|  |  | Total |  |  | 0.74 |

**02ACC00004** m3 EXCAVACIÓN APERTURA DE CAJA, TERRENO DISGREGADO
Precio: 0.67
Excavación, en apertura de caja, de terreno disgregado realizada con medios mecánicos, incluso perfilado de fondo, hasta una profundidad máxima de 50 cm. Medido el volumen en perfil natural.

| Código | Ud | Descripción | Rendimiento | Precio | Importe |
|---|---|---|---|---|---|
| ME00300 | h | PALA CARGADORA | 0.028 | 23.87 | 0.67 |
|  |  | Total |  |  | 0.67 |

**02ACC00010** m3 EXCAVACIÓN APERTURA DE CAJA, ROCA BLANDA
Precio: 34.49
Excavación, en apertura de caja, de roca blanda, realizada con medios mecánicos y empleo de compresor, incluso perfilado de fondo, hasta una profundidad máxima de 50 cm. Medido el volumen en perfil natural.

| Código | Ud | Descripción | Rendimiento | Precio | Importe |
|---|---|---|---|---|---|
| TP00100 | h | PEÓN ESPECIAL | 0.96 | 18.9 | 18.14 |
| MC00100 | h | COMPRESOR DOS MARTILLOS | 0.24 | 6.35 | 1.52 |
| ME00500 | h | RETROEXCAVADORA CON MARTILLO | 0.24 | 61.78 | 14.83 |
|  |  | Total |  |  | 34.49 |

**02ACC00011** m3 EXCAVACIÓN APERTURA DE CAJA, ROCA DURA
Precio: 42.67
Excavación, en apertura de caja, de roca dura, realizada con medios mecánicos y empleo de compresor, incluso perfilado de fondo, hasta una profundidad máxima de 50 cm. Medido el volumen en perfil natural.

| Código | Ud | Descripción | Rendimiento | Precio | Importe |
|---|---|---|---|---|---|
| TP00100 | h | PEÓN ESPECIAL | 0.96 | 18.9 | 18.14 |
| MC00100 | h | COMPRESOR DOS MARTILLOS | 0.36 | 6.35 | 2.29 |
| ME00500 | h | RETROEXCAVADORA CON MARTILLO | 0.36 | 61.78 | 22.24 |
|  |  | Total |  |  | 42.67 |

**02ACC00012** m3 EXCAVACIÓN APERTURA DE CAJA, ROCA DURA, USO DE EXPLOSIVOS
Precio: 53.01
Excavación, en apertura de caja, de roca dura, realizada con medios mecánicos y utilización de explosivos, hasta una profundidad máxima de 50 cm. Medido el volumen en perfil natural.

| Código | Ud | Descripción | Rendimiento | Precio | Importe |
|---|---|---|---|---|---|
| TO01300 | h | OF. 1ª ARTIFICIERO | 1.15 | 19.85 | 22.83 |
| TP00100 | h | PEÓN ESPECIAL | 1.15 | 18.9 | 21.74 |
| MC00100 | h | COMPRESOR DOS MARTILLOS | 0.375 | 6.35 | 2.38 |
| ME00400 | h | RETROEXCAVADORA | 0.1 | 34.98 | 3.50 |
| WW00100 | u | DETONADOR ELÉCTRICO | 1.25 | 1 | 1.25 |
| WW00200 | kg | EXPLOSIVO GOMA 2E-C | 0.25 | 4.02 | 1.01 |
| WW00400 | u | PEQUEÑO MATERIAL | 1 | 0.3 | 0.30 |
|  |  | Total |  |  | 53.01 |

###### 02ACW Varios (05/01/2008)

##### 02AD Desmontes (05/01/2008)

###### 02ADD Desmontes

**02ADD00001** m3 EXC. DESMONTE TIERRAS CONSIST. DURA, TRANSP. A TERRAPLÉN
Precio: 0.62
Excavación, en desmonte, de tierras de consistencia dura, realizada con medios mecánicos, incluso transporte a terraplén. Medido el volumen en perfil natural.

| Código | Ud | Descripción | Rendimiento | Precio | Importe |
|---|---|---|---|---|---|
| ME00300 | h | PALA CARGADORA | 0.026 | 23.87 | 0.62 |
|  |  | Total |  |  | 0.62 |

**02ADD00002** m3 EXC. DESMONTE TIERRAS CONSIST. MEDIA, TRANSP. A TERRAPLÉN
Precio: 0.57
Excavación, en desmonte, de tierras de consistencia media, realizada con medios mecánicos, incluso transporte a terraplén. Medido el volumen en perfil natural.

| Código | Ud | Descripción | Rendimiento | Precio | Importe |
|---|---|---|---|---|---|
| ME00300 | h | PALA CARGADORA | 0.024 | 23.87 | 0.57 |
|  |  | Total |  |  | 0.57 |

**02ADD00003** m3 EXC. DESMONTE TIERRAS CONSIST. BLANDA,TRANSP. A TERRAPLÉN
Precio: 0.53
Excavación, en desmonte, de tierras de consistencia blanda, realizada con medios mecánicos, incluso transporte a terraplén. Medido el volumen en perfil natural.

| Código | Ud | Descripción | Rendimiento | Precio | Importe |
|---|---|---|---|---|---|
| ME00300 | h | PALA CARGADORA | 0.022 | 23.87 | 0.53 |
|  |  | Total |  |  | 0.53 |

**02ADD00004** m3 EXC. DESMONTE ROCA BLANDA, TRANSP. A TERRAPLÉN
Precio: 8.29
Excavación, en desmonte, de roca blanda, realizada con medios mecánicos, incluso transporte a terraplén. Medido el volumen en perfil natural.

| Código | Ud | Descripción | Rendimiento | Precio | Importe |
|---|---|---|---|---|---|
| ME00300 | h | PALA CARGADORA | 0.037 | 23.87 | 0.88 |
| ME00500 | h | RETROEXCAVADORA CON MARTILLO | 0.12 | 61.78 | 7.41 |
|  |  | Total |  |  | 8.29 |

**02ADD00005** m3 EXC. DESMONTE ROCA DURA,TRANSP. A TERRAPLÉN
Precio: 13.24
Excavación, en desmonte, de roca dura realizada con medios mecánicos, incluso carga y transporte a terraplén. Medido el volumen en perfil natural.

| Código | Ud | Descripción | Rendimiento | Precio | Importe |
|---|---|---|---|---|---|
| ME00300 | h | PALA CARGADORA | 0.037 | 23.87 | 0.88 |
| ME00500 | h | RETROEXCAVADORA CON MARTILLO | 0.2 | 61.78 | 12.36 |
|  |  | Total |  |  | 13.24 |

**02ADD00006** m3 EXC. DESMONTE TIERRAS CONSISTENCIA DURA
Precio: 0.45
Excavación, en desmonte, de tierras de consistencia dura, realizada con medios mecánicos. Medido el volumen en perfil natural.

| Código | Ud | Descripción | Rendimiento | Precio | Importe |
|---|---|---|---|---|---|
| ME00300 | h | PALA CARGADORA | 0.019 | 23.87 | 0.45 |
|  |  | Total |  |  | 0.45 |

**02ADD00007** m3 EXC. DESMONTE TIERRAS CONSISTENCIA MEDIA
Precio: 0.41
Excavación, en desmonte, de tierras de consistencia media, realizada con medios mecánicos. Medido el volumen en perfil natural.

| Código | Ud | Descripción | Rendimiento | Precio | Importe |
|---|---|---|---|---|---|
| ME00300 | h | PALA CARGADORA | 0.017 | 23.87 | 0.41 |
|  |  | Total |  |  | 0.41 |

**02ADD00008** m3 EXC. DESMONTE TIERRAS CONSISTENCIA BLANDA
Precio: 0.36
Excavación, en desmonte, de tierras de consistencia blanda, realizada con medios mecánicos. Medido el volumen en perfil natural.

| Código | Ud | Descripción | Rendimiento | Precio | Importe |
|---|---|---|---|---|---|
| ME00300 | h | PALA CARGADORA | 0.015 | 23.87 | 0.36 |
|  |  | Total |  |  | 0.36 |

**02ADD00009** m3 EXC. DESMONTE ROCA BLANDA
Precio: 7.41
Excavación, en desmonte, de roca blanda, realizada con medios mecánicos. Medido el volumen en perfil natural.

| Código | Ud | Descripción | Rendimiento | Precio | Importe |
|---|---|---|---|---|---|
| ME00500 | h | RETROEXCAVADORA CON MARTILLO | 0.12 | 61.78 | 7.41 |
|  |  | Total |  |  | 7.41 |

**02ADD00010** m3 EXC. DESMONTE ROCA DURA
Precio: 12.36
Excavación, en desmonte, de roca dura realizada con medios mecánicos. Medido el volumen en perfil natural.

| Código | Ud | Descripción | Rendimiento | Precio | Importe |
|---|---|---|---|---|---|
| ME00500 | h | RETROEXCAVADORA CON MARTILLO | 0.2 | 61.78 | 12.36 |
|  |  | Total |  |  | 12.36 |

**02ADD00100** m3 EXC. DESMONTE TERRENO DISGREGADO, TRANSP. A TERRAPLÉN
Precio: 0.48
Excavación, en desmonte, de terreno disgregado, realizada con medios mecánicos, incluso transporte a terraplén. Medido el volumen en perfil natural.

| Código | Ud | Descripción | Rendimiento | Precio | Importe |
|---|---|---|---|---|---|
| ME00300 | h | PALA CARGADORA | 0.02 | 23.87 | 0.48 |
|  |  | Total |  |  | 0.48 |

**02ADD00106** m3 EXC. DESMONTE TERRENO DISGREGADO
Precio: 0.31
Excavación, en desmonte, de terreno disgregado, realizada con medios mecánicos. Medido el volumen en perfil natural.

| Código | Ud | Descripción | Rendimiento | Precio | Importe |
|---|---|---|---|---|---|
| ME00300 | h | PALA CARGADORA | 0.013 | 23.87 | 0.31 |
|  |  | Total |  |  | 0.31 |

###### 02ADW Varios (05/01/2008)

##### 02AE Explanaciones (05/01/2008)

###### 02AEE Explanaciones

**02AEE00001** m2 EXPLANACIÓN DE 50 cm ESP., TIERRAS CONSIST. BLANDA
Precio: 0.99
Explanación de 50 cm de espesor medio, con tierras de consistencia blanda, comprendiendo:excavación con medios mecánicos, transporte a relleno, extendido en tongadas de 20 cm y compactado con medios mecánicos al 95% proctor normal. Medida la superficie en verdadera magnitud.

| Código | Ud | Descripción | Rendimiento | Precio | Importe |
|---|---|---|---|---|---|
| GW00100 | m3 | AGUA POTABLE | 0.06 | 0.55 | 0.03 |
| MK00200 | h | CAMIÓN CISTERNA | 0.003 | 30.3 | 0.09 |
| MN00100 | h | MOTONIVELADORA | 0.006 | 45.11 | 0.27 |
| MR00400 | h | RULO VIBRATORIO | 0.006 | 23.28 | 0.14 |
| MT00100 | h | TRAÍLLA REMOLCADA/TRACTOR | 0.022 | 21.02 | 0.46 |
|  |  | Total |  |  | 0.99 |

###### 02AEW Varios (05/01/2008)

##### 02AT Terraplenes (05/01/2008)

###### 02ATT Terraplenes

**02ATT00001** m3 TERRAPLÉN CON TIERRAS EN TONGADAS DE 20 cm
Precio: 1.14
Terraplen con tierras, comprendiendo: extendido en tongadas de 20 cm y compactado con medios mecánicos al 95% proctor normal. Medido el volumen en perfil compactado.

| Código | Ud | Descripción | Rendimiento | Precio | Importe |
|---|---|---|---|---|---|
| GW00100 | m3 | AGUA POTABLE | 0.3 | 0.55 | 0.17 |
| MK00200 | h | CAMIÓN CISTERNA | 0.005 | 30.3 | 0.15 |
| MN00100 | h | MOTONIVELADORA | 0.012 | 45.11 | 0.54 |
| MR00400 | h | RULO VIBRATORIO | 0.012 | 23.28 | 0.28 |
|  |  | Total |  |  | 1.14 |

###### 02ATW Varios (05/01/2008)

##### 02AV Vaciados (05/01/2008)

###### 02AVV Vaciados

**02AVV00001** m3 EXCAVACIÓN EN VACIADO, DE TIERRAS DE CONSIST. DURA
Precio: 1.16
Excavación, en vaciado, de tierras de consistencia dura, realizada con medios mecánicos, incluso p.p. de perfilado de fondos y laterales. Medido el volumen en perfil natural.

| Código | Ud | Descripción | Rendimiento | Precio | Importe |
|---|---|---|---|---|---|
| TP00100 | h | PEÓN ESPECIAL | 0.019 | 18.9 | 0.36 |
| ME00400 | h | RETROEXCAVADORA | 0.023 | 34.98 | 0.80 |
|  |  | Total |  |  | 1.16 |

**02AVV00002** m3 EXCAVACIÓN EN VACIADO, DE TIERRAS DE CONSIST. MEDIA
Precio: 1
Excavación, en vaciado, de tierras de consistencia media, realizada con medios mecánicos, incluso p.p. de perfilado de fondos y laterales. Medido el volumen en perfil natural.

| Código | Ud | Descripción | Rendimiento | Precio | Importe |
|---|---|---|---|---|---|
| TP00100 | h | PEÓN ESPECIAL | 0.016 | 18.9 | 0.30 |
| ME00400 | h | RETROEXCAVADORA | 0.02 | 34.98 | 0.70 |
|  |  | Total |  |  | 1 |

**02AVV00003** m3 EXCAVACIÓN EN VACIADO, DE TIERRAS DE CONSIST. BLANDA
Precio: 0.88
Excavación, en vaciado, de tierras de consistencia blanda, realizada con medios mecánicos, incluso p.p. de perfilado de fondos y laterales. Medido el volumen en perfil natural.

| Código | Ud | Descripción | Rendimiento | Precio | Importe |
|---|---|---|---|---|---|
| TP00100 | h | PEÓN ESPECIAL | 0.013 | 18.9 | 0.25 |
| ME00400 | h | RETROEXCAVADORA | 0.018 | 34.98 | 0.63 |
|  |  | Total |  |  | 0.88 |

**02AVV00004** m3 EXCAVACIÓN EN VACIADO, DE TERRENO DISGREGADO
Precio: 0.75
Excavación en vaciado de terreno disgregado, realizada con medios mecánicos, incluso p.p. de perfilado de fondo y laterales. Medido el volumen en perfil natural.

| Código | Ud | Descripción | Rendimiento | Precio | Importe |
|---|---|---|---|---|---|
| TP00100 | h | PEÓN ESPECIAL | 0.01 | 18.9 | 0.19 |
| ME00400 | h | RETROEXCAVADORA | 0.016 | 34.98 | 0.56 |
|  |  | Total |  |  | 0.75 |

**02AVV00009** m3 EXCAVACIÓN EN VACIADO, DE TERRENO FANGOSO
Precio: 3.61
Excavación en vaciado de terreno fangoso, realizada con medios mecánicos, incluso p.p. de agotamiento de aguas. Medido el volumen en perfil natural.

| Código | Ud | Descripción | Rendimiento | Precio | Importe |
|---|---|---|---|---|---|
| TO02200 | h | OFICIAL 2ª | 0.048 | 19.35 | 0.93 |
| MB00100 | h | BOMBA DE AGOTAMIENTO, AGUA Y FANGOS | 0.192 | 2.29 | 0.44 |
| ME00400 | h | RETROEXCAVADORA | 0.064 | 34.98 | 2.24 |
|  |  | Total |  |  | 3.61 |

**02AVV00010** m3 EXCAVACIÓN EN VACIADO, DE ROCA BLANDA
Precio: 28.75
Excavación, en vaciado, de roca blanda, realizada con medios mecánicos, incluso p.p. de perfilado de fondos, laterales y empleo de compresor. Medido el volumen en perfil natural.

| Código | Ud | Descripción | Rendimiento | Precio | Importe |
|---|---|---|---|---|---|
| TP00100 | h | PEÓN ESPECIAL | 0.8 | 18.9 | 15.12 |
| MC00100 | h | COMPRESOR DOS MARTILLOS | 0.2 | 6.35 | 1.27 |
| ME00500 | h | RETROEXCAVADORA CON MARTILLO | 0.2 | 61.78 | 12.36 |
|  |  | Total |  |  | 28.75 |

**02AVV00011** m3 EXCAVACIÓN EN VACIADO, DE ROCA DURA
Precio: 35.56
Excavación, en vaciado, de roca dura, realizada con medios mecánicos, incluso p.p. de perfilado de fondos, laterales y empleo de compresor. Medido el volumen en perfil natural.

| Código | Ud | Descripción | Rendimiento | Precio | Importe |
|---|---|---|---|---|---|
| TP00100 | h | PEÓN ESPECIAL | 0.8 | 18.9 | 15.12 |
| MC00100 | h | COMPRESOR DOS MARTILLOS | 0.3 | 6.35 | 1.91 |
| ME00500 | h | RETROEXCAVADORA CON MARTILLO | 0.3 | 61.78 | 18.53 |
|  |  | Total |  |  | 35.56 |

**02AVV00012** m3 EXCAVACIÓN EN VACIADO, ROCA DURA, CON USO DE EXPLOSIVOS
Precio: 42.39
Excavación en vaciado de roca dura, realizada con medios mecánicos y utilización de explosivos. Medido el volumen en perfil natural.

| Código | Ud | Descripción | Rendimiento | Precio | Importe |
|---|---|---|---|---|---|
| TO01300 | h | OF. 1ª ARTIFICIERO | 0.9 | 19.85 | 17.87 |
| TP00100 | h | PEÓN ESPECIAL | 0.9 | 18.9 | 17.01 |
| MC00100 | h | COMPRESOR DOS MARTILLOS | 0.3 | 6.35 | 1.91 |
| ME00400 | h | RETROEXCAVADORA | 0.1 | 34.98 | 3.50 |
| WW00100 | u | DETONADOR ELÉCTRICO | 1 | 1 | 1.00 |
| WW00200 | kg | EXPLOSIVO GOMA 2E-C | 0.2 | 4.02 | 0.80 |
| WW00400 | u | PEQUEÑO MATERIAL | 1 | 0.3 | 0.30 |
|  |  | Total |  |  | 42.39 |

###### 02AVW Varios (05/01/2008)

##### 02AW Varios (05/01/2008)

###### 02AWW Varios (05/01/2008)

#### 02P POZOS (05/01/2008)

##### 02PB A brazo (05/01/2008)

###### 02PBB A brazo

**02PBB00001** m3 EXC. POZOS TIERRA C. DURA, M. MANUALES, PROF. MAX. 1,50 m
Precio: 62.37
Excavación, en pozos, de tierras de consistencia dura realizada con medios manuales hasta una profundidad máxima de 1,50 m, incluso extracción a los bordes. Medido el volumen en perfil natural.

| Código | Ud | Descripción | Rendimiento | Precio | Importe |
|---|---|---|---|---|---|
| TP00100 | h | PEÓN ESPECIAL | 3.3 | 18.9 | 62.37 |
|  |  | Total |  |  | 62.37 |

**02PBB00002** m3 EXC. POZOS TIERRA C. MEDIA, M. MANUALES, PROF. MAX. 1,50 m
Precio: 51.03
Excavación, en pozos, de tierras de consistencia media, realizada con medios manuales hasta una profundidad máxima de 1,50 m, incluso extracción a los bordes. Medido el volumen en perfil natural.

| Código | Ud | Descripción | Rendimiento | Precio | Importe |
|---|---|---|---|---|---|
| TP00100 | h | PEÓN ESPECIAL | 2.7 | 18.9 | 51.03 |
|  |  | Total |  |  | 51.03 |

**02PBB00003** m3 EXC. POZOS TIERRA C. BLANDA, M. MANUALES, PROF. MAX. 1,50 m
Precio: 40.64
Excavación, en pozos, de tierras de consistencia blanda, realizada con medios manuales hasta una profundidad máxima de 1,50 m, incluso extracción a los bordes. Medido el volumen en perfil natural.

| Código | Ud | Descripción | Rendimiento | Precio | Importe |
|---|---|---|---|---|---|
| TP00100 | h | PEÓN ESPECIAL | 2.15 | 18.9 | 40.64 |
|  |  | Total |  |  | 40.64 |

**02PBB00004** m3 EXC. POZOS ROCA BLANDA M. MANUALES, PROF. MAX. 1,50 m
Precio: 86.09
Excavación, en pozos, de roca blanda, realizada con medios manuales hasta una profundidad máxima de 1,50 m, incluso extracción a los bordes y p.p. de empleo de compresor. Medido el volumen en perfil natural.

| Código | Ud | Descripción | Rendimiento | Precio | Importe |
|---|---|---|---|---|---|
| TP00100 | h | PEÓN ESPECIAL | 3.9 | 18.9 | 73.71 |
| MC00100 | h | COMPRESOR DOS MARTILLOS | 1.95 | 6.35 | 12.38 |
|  |  | Total |  |  | 86.09 |

**02PBB00005** m3 EXC. POZOS TERR. DISGREGADO M. MANUALES PROF. MAX 1,50 m
Precio: 34.02
Excavación, en pozos, en terrenos disgregados, realizada con medios manuales hasta una profundidad máxima de 1,50 m, incluso extracción a los bordes. Medido el volumen en perfil natural.

| Código | Ud | Descripción | Rendimiento | Precio | Importe |
|---|---|---|---|---|---|
| TP00100 | h | PEÓN ESPECIAL | 1.8 | 18.9 | 34.02 |
|  |  | Total |  |  | 34.02 |

**02PBB00006** m3 EXC. POZOS ESCOMBROS MEDIOS MANUALES HASTA 1,50 m
Precio: 68.61
Excavación, en pozos, de escombros, realizada con medios manuales hasta una profundidad máxima a 1,50 m, incluso extracción a los bordes. Medido el volumen en perfil natural.

| Código | Ud | Descripción | Rendimiento | Precio | Importe |
|---|---|---|---|---|---|
| TP00100 | h | PEÓN ESPECIAL | 3.63 | 18.9 | 68.61 |
|  |  | Total |  |  | 68.61 |

**02PBB00007** m3 EXC. POZOS TERRENO FANGOSO M. MANUALES PROF. MAX 1,50 m
Precio: 78.5
Excavación, en pozos, de terreno fangoso, realizada con medios manuales hasta una profundidad máxima de 1,50 m, incluso extracción a los bordes y p.p. de agotamiento de aguas. Medido el volumen en perfil natural.

| Código | Ud | Descripción | Rendimiento | Precio | Importe |
|---|---|---|---|---|---|
| TO02200 | h | OFICIAL 2ª | 0.1 | 19.35 | 1.94 |
| TP00100 | h | PEÓN ESPECIAL | 4 | 18.9 | 75.60 |
| MB00100 | h | BOMBA DE AGOTAMIENTO, AGUA Y FANGOS | 0.42 | 2.29 | 0.96 |
|  |  | Total |  |  | 78.5 |

**02PBB00008** m3 EXC. POZOS ROCA DURA, M. MANUALES, PROF. MAX. 1,50 m
Precio: 121.41
Excavación, en pozos, de roca dura, realizada con medios manuales hasta una profundidad máxima de 1,50 m, incluso extraccción a los bordes, y perfilado de fondos, laterales y empleo de compresor. Medido el volumen en perfil natural.

| Código | Ud | Descripción | Rendimiento | Precio | Importe |
|---|---|---|---|---|---|
| TP00100 | h | PEÓN ESPECIAL | 5.5 | 18.9 | 103.95 |
| MC00100 | h | COMPRESOR DOS MARTILLOS | 2.75 | 6.35 | 17.46 |
|  |  | Total |  |  | 121.41 |

**02PBB00009** m3 EXC. POZOS ROCA DURA, M. MAN., PROF. MAX. 1,50 m EXPLOSIVOS
Precio: 144.52
Excavación, en pozos, de roca dura realizada con medios manuales hasta una profundidad máxima de 1,50 m, incluso extracción a los bordes, empleo de compresor y utilización de explosivos. Medido el volumen en perfil natural.

| Código | Ud | Descripción | Rendimiento | Precio | Importe |
|---|---|---|---|---|---|
| TO01300 | h | OF. 1ª ARTIFICIERO | 2 | 19.85 | 39.70 |
| TP00100 | h | PEÓN ESPECIAL | 4.75 | 18.9 | 89.78 |
| MC00100 | h | COMPRESOR DOS MARTILLOS | 1.5 | 6.35 | 9.53 |
| WW00100 | u | DETONADOR ELÉCTRICO | 4 | 1 | 4.00 |
| WW00200 | kg | EXPLOSIVO GOMA 2E-C | 0.3 | 4.02 | 1.21 |
| WW00400 | u | PEQUEÑO MATERIAL | 1 | 0.3 | 0.30 |
|  |  | Total |  |  | 144.52 |

**02PBB00011** m3 EXC. POZOS TIERRA C. DURA M. MANUALES PROF. 1,50 A 3 m
Precio: 83.16
Excavación, en pozos, de tierra de consistencia dura, realizada con medios manuales a una profundidad comprendida entre 1,50 y 3 m, incluso extracción a los bordes. Medido el volumen en perfil natural.

| Código | Ud | Descripción | Rendimiento | Precio | Importe |
|---|---|---|---|---|---|
| TP00100 | h | PEÓN ESPECIAL | 4.4 | 18.9 | 83.16 |
|  |  | Total |  |  | 83.16 |

**02PBB00012** m3 EXC. POZOS TIERRA C. MEDIA M. MANUALES PROF. 1,50 A 3 m
Precio: 69.93
Excavación, en pozos, de tierra de consistencia media, realizada con medios manuales a una profundidad comprendida entre 1,50 y 3 m, incluso extracción a los bordes. Medido el volumen en perfil natural.

| Código | Ud | Descripción | Rendimiento | Precio | Importe |
|---|---|---|---|---|---|
| TP00100 | h | PEÓN ESPECIAL | 3.7 | 18.9 | 69.93 |
|  |  | Total |  |  | 69.93 |

**02PBB00013** m3 EXC. POZOS TIERRA C. BLANDA M. MANUALES PROF. 1,50 A 3 m
Precio: 60.48
Excavación, en pozos, de tierra de consistencia blanda realizada con medios manuales a una profundidad comprendida entre 1,50 y 3 m, incluso extracción a los bordes. Medido el volumen en perfil natural.

| Código | Ud | Descripción | Rendimiento | Precio | Importe |
|---|---|---|---|---|---|
| TP00100 | h | PEÓN ESPECIAL | 3.2 | 18.9 | 60.48 |
|  |  | Total |  |  | 60.48 |

**02PBB00015** m3 EXC. POZOS TERR. DISGREGADO M. MANUALES PROF. 1,50 A 3 m
Precio: 54.81
Excavación, en pozos, de terreno disgregado, realizada con medios manuales a una profundidad comprendida entre 1,50 y 3 m, incluso extracción a los bordes. Medido el volumen en perfil natural.

| Código | Ud | Descripción | Rendimiento | Precio | Importe |
|---|---|---|---|---|---|
| TP00100 | h | PEÓN ESPECIAL | 2.9 | 18.9 | 54.81 |
|  |  | Total |  |  | 54.81 |

**02PBB00016** m3 EXC. POZOS ROCA BLANDA M. MANUALES, PROF. ENTRE 1,50 Y 3 m
Precio: 110.38
Excavación, en pozos, de roca blanda, realizada con medios manuales a una profundidad comprendida entre 1,50 m y 3 m, incluso extracción a los bordes y p.p. de empleo de compresor. Medido el volumen en perfil natural.

| Código | Ud | Descripción | Rendimiento | Precio | Importe |
|---|---|---|---|---|---|
| TP00100 | h | PEÓN ESPECIAL | 5 | 18.9 | 94.50 |
| MC00100 | h | COMPRESOR DOS MARTILLOS | 2.5 | 6.35 | 15.88 |
|  |  | Total |  |  | 110.38 |

**02PBB00017** m3 EXC. POZOS ROCA DURA, M. MANUAL, ENTRE 1,50 Y 3 m Y EXPLOSIVOS
Precio: 186.37
Excavación, en pozos, de roca dura, realizada con medios manuales a una profundidad comprendida entre 1,50 m y 3 m, incluso extracción a los bordes, empleo de compresor y utilización de explosivos. Medido el volumen en perfil natural.

| Código | Ud | Descripción | Rendimiento | Precio | Importe |
|---|---|---|---|---|---|
| TO01300 | h | OF. 1ª ARTIFICIERO | 2.5 | 19.85 | 49.63 |
| TP00100 | h | PEÓN ESPECIAL | 6.25 | 18.9 | 118.13 |
| MC00100 | h | COMPRESOR DOS MARTILLOS | 2 | 6.35 | 12.70 |
| WW00100 | u | DETONADOR ELÉCTRICO | 4 | 1 | 4.00 |
| WW00200 | kg | EXPLOSIVO GOMA 2E-C | 0.4 | 4.02 | 1.61 |
| WW00400 | u | PEQUEÑO MATERIAL | 1 | 0.3 | 0.30 |
|  |  | Total |  |  | 186.37 |

**02PBB00018** m3 EXC. POZOS ROCA DURA, M. MANUAL, PROF. ENTRE 1,50 Y 3 m
Precio: 154.53
Excavación, en pozos, de roca dura, realizada con medios manuales a una profundidad comprendida entre 1,50 y 3 m, incluso extraccción a los bordes, y perfilado de fondos, laterales y empleo de compresor. Medido el volumen en perfil natural.

| Código | Ud | Descripción | Rendimiento | Precio | Importe |
|---|---|---|---|---|---|
| TP00100 | h | PEÓN ESPECIAL | 7 | 18.9 | 132.30 |
| MC00100 | h | COMPRESOR DOS MARTILLOS | 3.5 | 6.35 | 22.23 |
|  |  | Total |  |  | 154.53 |

**02PBB00021** m3 EXC. POZOS TERRENO FANGOSO M. MANUALES PROF. 1,50 A 3 m
Precio: 98.4
Excavación, en pozos, de terreno fangoso, realizada con medios manuales a una profundidad comprendida entre 1,50 y 3 m, incluso extracción a los bordes y p.p. de agotamiento de aguas. Medido el volumen en perfil natural.

| Código | Ud | Descripción | Rendimiento | Precio | Importe |
|---|---|---|---|---|---|
| TO02200 | h | OFICIAL 2ª | 0.14 | 19.35 | 2.71 |
| TP00100 | h | PEÓN ESPECIAL | 5 | 18.9 | 94.50 |
| MB00100 | h | BOMBA DE AGOTAMIENTO, AGUA Y FANGOS | 0.52 | 2.29 | 1.19 |
|  |  | Total |  |  | 98.4 |

**02PBB00022** m3 EXC. POZOS ESCOMBROS MEDIOS MANUALES PROF. ENTRE 1,50 Y 3 m
Precio: 91.19
Excavación, en pozos, de escombros, realizada con medios manuales a una profundidad comprendida entre 1,50 m y 3 m, incluso extracción a los bordes. Medido el volumen en perfil natural.

| Código | Ud | Descripción | Rendimiento | Precio | Importe |
|---|---|---|---|---|---|
| TP00100 | h | PEÓN ESPECIAL | 4.825 | 18.9 | 91.19 |
|  |  | Total |  |  | 91.19 |

**02PBB00027** m3 EXC. MIXTA TIERRAS C. MEDIA, Y ESCOMBROS, M. MANUALES <,= 25%, P
Precio: 58.56
Excavación mixta de tierras de consistencia media y escombros, realizada con medios manuales, en una proporción no mayor del 25%, hasta una profundidad máxima de 1,50, incluso extracción a los bordes. Medido el volumen en perfil natural.

| Código | Ud | Descripción | Rendimiento | Precio | Importe |
|---|---|---|---|---|---|
| TP00100 | h | PEÓN ESPECIAL | 0.282 | 18.9 | 5.33 |
| 02PBB00002 | m3 | EXC. POZOS TIERRA C. MEDIA, M. MANUALES, PROF. MAX. 1,50 m | 0.875 | 51.03 | 44.65 |
| 02PBB00006 | m3 | EXC. POZOS ESCOMBROS MEDIOS MANUALES HASTA 1,50 m | 0.125 | 68.61 | 8.58 |
|  |  | Total |  |  | 58.56 |

**02PBB00028** m3 EXC. MIXTA TIERRAS C. MEDIA, Y ESCOMBROS, M. MANUALES 25% A 50%,
Precio: 63.38
Excavación mixta de tierras de consistencia media y escombros, realizada con medios manuales, en una proporción del 25% a 50%, hasta una profundidad máxima de 1,50, incluso extracción a los bordes. Medido el volumen en perfil natural.

| Código | Ud | Descripción | Rendimiento | Precio | Importe |
|---|---|---|---|---|---|
| TP00100 | h | PEÓN ESPECIAL | 0.305 | 18.9 | 5.76 |
| 02PBB00002 | m3 | EXC. POZOS TIERRA C. MEDIA, M. MANUALES, PROF. MAX. 1,50 m | 0.625 | 51.03 | 31.89 |
| 02PBB00006 | m3 | EXC. POZOS ESCOMBROS MEDIOS MANUALES HASTA 1,50 m | 0.375 | 68.61 | 25.73 |
|  |  | Total |  |  | 63.38 |

**02PBB00029** m3 EXC. MIXTA TIERRAS C. MEDIA, Y ESCOMBROS, M. MANUALES 50% A 75%,
Precio: 68.22
Excavación mixta de tierras de consistencia media y escombros, realizada con medios manuales, en una proporción del 50% a 75%, hasta una profundidad máxima de 1,50, incluso extracción a los bordes. Medido el volumen en perfil natural.

| Código | Ud | Descripción | Rendimiento | Precio | Importe |
|---|---|---|---|---|---|
| TP00100 | h | PEÓN ESPECIAL | 0.328 | 18.9 | 6.20 |
| 02PBB00002 | m3 | EXC. POZOS TIERRA C. MEDIA, M. MANUALES, PROF. MAX. 1,50 m | 0.375 | 51.03 | 19.14 |
| 02PBB00006 | m3 | EXC. POZOS ESCOMBROS MEDIOS MANUALES HASTA 1,50 m | 0.625 | 68.61 | 42.88 |
|  |  | Total |  |  | 68.22 |

**02PBB00030** m3 EXC. MIXTA TIERRAS C. MEDIA, Y ESCOMBROS, M. MANUALES >,= 75%, P
Precio: 73.04
Excavación mixta de tierras de consistencia media y escombros, realizada con medios manuales, en una proporción del 25% a 50%, hasta una profundidad máxima de 1,50, incluso extracción a los bordes. Medido el volumen en perfil natural.

| Código | Ud | Descripción | Rendimiento | Precio | Importe |
|---|---|---|---|---|---|
| TP00100 | h | PEÓN ESPECIAL | 0.351 | 18.9 | 6.63 |
| 02PBB00002 | m3 | EXC. POZOS TIERRA C. MEDIA, M. MANUALES, PROF. MAX. 1,50 m | 0.125 | 51.03 | 6.38 |
| 02PBB00006 | m3 | EXC. POZOS ESCOMBROS MEDIOS MANUALES HASTA 1,50 m | 0.875 | 68.61 | 60.03 |
|  |  | Total |  |  | 73.04 |

**02PBB00031** m3 EXC. MIXTA TIERRAS C. BLANDA, Y ESCOMBROS, M. MANUALES <,= 25%,
Precio: 48.56
Excavación mixta de tierras de consistencia blanda y escombros, realizada con medios manuales, en una proporción no mayor del 25%, hasta una profundidad máxima de 1,50, incluso extracción a los bordes. Medido el volumen en perfil natural.

| Código | Ud | Descripción | Rendimiento | Precio | Importe |
|---|---|---|---|---|---|
| TP00100 | h | PEÓN ESPECIAL | 0.234 | 18.9 | 4.42 |
| 02PBB00003 | m3 | EXC. POZOS TIERRA C. BLANDA, M. MANUALES, PROF. MAX. 1,50 m | 0.875 | 40.64 | 35.56 |
| 02PBB00006 | m3 | EXC. POZOS ESCOMBROS MEDIOS MANUALES HASTA 1,50 m | 0.125 | 68.61 | 8.58 |
|  |  | Total |  |  | 48.56 |

**02PBB00032** m3 EXC. MIXTA TIERRAS C. BLANDA, Y ESCOMBROS, M. MANUALES 25% A 50%
Precio: 56.25
Excavación mixta de tierras de consistencia blanda y escombros, realizada con medios manuales, en una proporción del 25% a 50%, hasta una profundidad máxima de 1,50, incluso extracción a los bordes. Medido el volumen en perfil natural.

| Código | Ud | Descripción | Rendimiento | Precio | Importe |
|---|---|---|---|---|---|
| TP00100 | h | PEÓN ESPECIAL | 0.271 | 18.9 | 5.12 |
| 02PBB00003 | m3 | EXC. POZOS TIERRA C. BLANDA, M. MANUALES, PROF. MAX. 1,50 m | 0.625 | 40.64 | 25.40 |
| 02PBB00006 | m3 | EXC. POZOS ESCOMBROS MEDIOS MANUALES HASTA 1,50 m | 0.375 | 68.61 | 25.73 |
|  |  | Total |  |  | 56.25 |

**02PBB00033** m3 EXC. MIXTA TIERRAS C. BLANDA, Y ESCOMBROS, M. MANUALES 50% A 75%
Precio: 63.94
Excavación mixta de tierras de consistencia blanda y escombros, realizada con medios manuales, en una proporción del 50% a 75%, hasta una profundidad máxima de 1,50, incluso extracción a los bordes. Medido el volumen en perfil natural.

| Código | Ud | Descripción | Rendimiento | Precio | Importe |
|---|---|---|---|---|---|
| TP00100 | h | PEÓN ESPECIAL | 0.308 | 18.9 | 5.82 |
| 02PBB00003 | m3 | EXC. POZOS TIERRA C. BLANDA, M. MANUALES, PROF. MAX. 1,50 m | 0.375 | 40.64 | 15.24 |
| 02PBB00006 | m3 | EXC. POZOS ESCOMBROS MEDIOS MANUALES HASTA 1,50 m | 0.625 | 68.61 | 42.88 |
|  |  | Total |  |  | 63.94 |

**02PBB00034** m3 EXC. MIXTA TIERRAS C. BLANDA, Y ESCOMBROS, M. MANUALES >,= 75%,
Precio: 71.63
Excavación mixta de tierras de consistencia blanda y escombros, realizada con medios manuales, en una proporción mayor de 75%, hasta una profundidad máxima de 1,50, incluso extracción a los bordes. Medido el volumen en perfil natural.

| Código | Ud | Descripción | Rendimiento | Precio | Importe |
|---|---|---|---|---|---|
| TP00100 | h | PEÓN ESPECIAL | 0.345 | 18.9 | 6.52 |
| 02PBB00003 | m3 | EXC. POZOS TIERRA C. BLANDA, M. MANUALES, PROF. MAX. 1,50 m | 0.125 | 40.64 | 5.08 |
| 02PBB00006 | m3 | EXC. POZOS ESCOMBROS MEDIOS MANUALES HASTA 1,50 m | 0.875 | 68.61 | 60.03 |
|  |  | Total |  |  | 71.63 |

**02PBB00063** m3 EXC. MIXTA TIERRAS C. MEDIA, Y ESCOMBROS, M. MANUALES <,= 25%,
Precio: 79.85
Excavación mixta de tierras de consistencia media y escombros, realizada con medios manuales, en una proporción no mayor del 25%, hasta una profundidad comprendida entre 1,50 y 3 m, incluso extracción a los bordes. Medido el volumen en perfil natural.

| Código | Ud | Descripción | Rendimiento | Precio | Importe |
|---|---|---|---|---|---|
| TP00100 | h | PEÓN ESPECIAL | 0.384 | 18.9 | 7.26 |
| 02PBB00012 | m3 | EXC. POZOS TIERRA C. MEDIA M. MANUALES PROF. 1,50 A 3 m | 0.875 | 69.93 | 61.19 |
| 02PBB00022 | m3 | EXC. POZOS ESCOMBROS MEDIOS MANUALES PROF. ENTRE 1,50 Y 3 m | 0.125 | 91.19 | 11.40 |
|  |  | Total |  |  | 79.85 |

**02PBB00064** m3 EXC. MIXTA TIERRAS C. MEDIA, Y ESCOMBROS, M. MANUALES 25% A 50%,
Precio: 85.7
Excavación mixta de tierras de consistencia media y escombros, realizada con medios manuales, en una proporción del 25% a 50%, hasta una profundidad comprendida entre 1,50 y 3 m, incluso extracción a los bordes. Medido el volumen en perfil natural.

| Código | Ud | Descripción | Rendimiento | Precio | Importe |
|---|---|---|---|---|---|
| TP00100 | h | PEÓN ESPECIAL | 0.412 | 18.9 | 7.79 |
| 02PBB00012 | m3 | EXC. POZOS TIERRA C. MEDIA M. MANUALES PROF. 1,50 A 3 m | 0.625 | 69.93 | 43.71 |
| 02PBB00022 | m3 | EXC. POZOS ESCOMBROS MEDIOS MANUALES PROF. ENTRE 1,50 Y 3 m | 0.375 | 91.19 | 34.20 |
|  |  | Total |  |  | 85.7 |

**02PBB00065** m3 EXC. MIXTA TIERRAS C. MEDIA, Y ESCOMBROS, M. MANUALES 50% A 75%,
Precio: 91.53
Excavación mixta de tierras de consistencia media y escombros, realizada con medios manuales, en una proporción del 50% a 75%, hasta una profundidad comprendida entre 1,50 y 3 m, incluso extracción a los bordes. Medido el volumen en perfil naturalMedido el volumen en perfil natural.

| Código | Ud | Descripción | Rendimiento | Precio | Importe |
|---|---|---|---|---|---|
| TP00100 | h | PEÓN ESPECIAL | 0.44 | 18.9 | 8.32 |
| 02PBB00012 | m3 | EXC. POZOS TIERRA C. MEDIA M. MANUALES PROF. 1,50 A 3 m | 0.375 | 69.93 | 26.22 |
| 02PBB00022 | m3 | EXC. POZOS ESCOMBROS MEDIOS MANUALES PROF. ENTRE 1,50 Y 3 m | 0.625 | 91.19 | 56.99 |
|  |  | Total |  |  | 91.53 |

**02PBB00066** m3 EXC. MIXTA TIERRAS C. MEDIA, Y ESCOMBROS, M. MANUALES >,= 75%, P
Precio: 97.38
Excavación mixta de tierras de consistencia media y escombros, realizada con medios manuales, en una proporción mayor de 75%, hasta una profundidad comprendida entre 1,50 y 3 m, incluso extracción a los bordes. Medido el volumen en perfil natural.

| Código | Ud | Descripción | Rendimiento | Precio | Importe |
|---|---|---|---|---|---|
| TP00100 | h | PEÓN ESPECIAL | 0.468 | 18.9 | 8.85 |
| 02PBB00012 | m3 | EXC. POZOS TIERRA C. MEDIA M. MANUALES PROF. 1,50 A 3 m | 0.125 | 69.93 | 8.74 |
| 02PBB00022 | m3 | EXC. POZOS ESCOMBROS MEDIOS MANUALES PROF. ENTRE 1,50 Y 3 m | 0.875 | 91.19 | 79.79 |
|  |  | Total |  |  | 97.38 |

**02PBB00067** m3 EXC. MIXTA TIERRAS C. BLANDA, Y ESCOMBROS, M. MANUALES <,= 25%,
Precio: 70.75
Excavación mixta de tierras de consistencia blanda y escombros, realizada con medios manuales, en una proporción no mayor del 25%, hasta una profundidad comprendida entre 1,50 y 3 m, incluso extracción a los bordes. Medido el volumen en perfil natural.

| Código | Ud | Descripción | Rendimiento | Precio | Importe |
|---|---|---|---|---|---|
| TP00100 | h | PEÓN ESPECIAL | 0.34 | 18.9 | 6.43 |
| 02PBB00013 | m3 | EXC. POZOS TIERRA C. BLANDA M. MANUALES PROF. 1,50 A 3 m | 0.875 | 60.48 | 52.92 |
| 02PBB00022 | m3 | EXC. POZOS ESCOMBROS MEDIOS MANUALES PROF. ENTRE 1,50 Y 3 m | 0.125 | 91.19 | 11.40 |
|  |  | Total |  |  | 70.75 |

**02PBB00068** m3 EXC. MIXTA TIERRAS C. BLANDA, Y ESCOMBROS, M. MANUALES 25% A 50%
Precio: 79.2
Excavación mixta de tierras de consistencia blanda y escombros, realizada con medios manuales, en una proporción del 25% a 50%, hasta una profundidad comprendida entre 1,50 y 3 m, incluso extracción a los bordes. Medido el volumen en perfil natural.

| Código | Ud | Descripción | Rendimiento | Precio | Importe |
|---|---|---|---|---|---|
| TP00100 | h | PEÓN ESPECIAL | 0.381 | 18.9 | 7.20 |
| 02PBB00013 | m3 | EXC. POZOS TIERRA C. BLANDA M. MANUALES PROF. 1,50 A 3 m | 0.625 | 60.48 | 37.80 |
| 02PBB00022 | m3 | EXC. POZOS ESCOMBROS MEDIOS MANUALES PROF. ENTRE 1,50 Y 3 m | 0.375 | 91.19 | 34.20 |
|  |  | Total |  |  | 79.2 |

**02PBB00069** m3 EXC. MIXTA TIERRAS C. BLANDA, Y ESCOMBROS, M. MANUALES 50% A 75%
Precio: 87.65
Excavación mixta de tierras de consistencia blanda y escombros, realizada con medios manuales, en una proporción del 50% a 75%, hasta una profundidad comprendida entre 1,50 y 3 m, incluso extracción a los bordes. Medido el volumen en perfil natural.

| Código | Ud | Descripción | Rendimiento | Precio | Importe |
|---|---|---|---|---|---|
| TP00100 | h | PEÓN ESPECIAL | 0.422 | 18.9 | 7.98 |
| 02PBB00013 | m3 | EXC. POZOS TIERRA C. BLANDA M. MANUALES PROF. 1,50 A 3 m | 0.375 | 60.48 | 22.68 |
| 02PBB00022 | m3 | EXC. POZOS ESCOMBROS MEDIOS MANUALES PROF. ENTRE 1,50 Y 3 m | 0.625 | 91.19 | 56.99 |
|  |  | Total |  |  | 87.65 |

**02PBB00070** m3 EXC. MIXTA TIERRAS C. BLANDA, Y ESCOMBROS, M. MANUALES >,= 75%,
Precio: 96.08
Excavación mixta de tierras de consistencia blanda y escombros, realizada con medios manuales, en una proporción mayor de 75%, hasta una profundidad comprendida entre 1,50 y 3 m, incluso extracción a los bordes. Medido el volumen en perfil natural.

| Código | Ud | Descripción | Rendimiento | Precio | Importe |
|---|---|---|---|---|---|
| TP00100 | h | PEÓN ESPECIAL | 0.462 | 18.9 | 8.73 |
| 02PBB00013 | m3 | EXC. POZOS TIERRA C. BLANDA M. MANUALES PROF. 1,50 A 3 m | 0.125 | 60.48 | 7.56 |
| 02PBB00022 | m3 | EXC. POZOS ESCOMBROS MEDIOS MANUALES PROF. ENTRE 1,50 Y 3 m | 0.875 | 91.19 | 79.79 |
|  |  | Total |  |  | 96.08 |

###### 02PBW Varios (05/01/2008)

##### 02PM Medios mecánicos (05/01/2008)

###### 02PMM Medios mecánicos

**02PMM00001** m3 EXC. POZOS TIERRA C. DURA, M. MECÁNICOS, PROF. MAX. 4 m
Precio: 8.61
Excavación, en pozos, de tierras de consistencia dura, realizada con medios mecánicos hasta una profundidad máxima de 4 m, incluso extracción a los bordes y perfilado de fondos y laterales. Medido el volumen en perfil natural.

| Código | Ud | Descripción | Rendimiento | Precio | Importe |
|---|---|---|---|---|---|
| TP00100 | h | PEÓN ESPECIAL | 0.15 | 18.9 | 2.84 |
| ME00400 | h | RETROEXCAVADORA | 0.165 | 34.98 | 5.77 |
|  |  | Total |  |  | 8.61 |

**02PMM00002** m3 EXC. POZOS TIERRA C. MEDIA, M. MECÁNICOS, PROF. MAX. 4 m
Precio: 6.82
Excavación, en pozos, de tierras de consistencia media realizada con medios mecánicos hasta una profundidad máxima de 4 m, incluso extracción a los bordes y perfilado de fondos y laterales. Medido el volumen en perfil natural.

| Código | Ud | Descripción | Rendimiento | Precio | Importe |
|---|---|---|---|---|---|
| TP00100 | h | PEÓN ESPECIAL | 0.12 | 18.9 | 2.27 |
| ME00400 | h | RETROEXCAVADORA | 0.13 | 34.98 | 4.55 |
|  |  | Total |  |  | 6.82 |

**02PMM00003** m3 EXC. POZOS TIERRA C. BLANDA, M. MECÁNICOS, PROF. MAX. 4 m
Precio: 5.74
Excavación, en pozos, de tierras de consistencia blanda, realizada con medios mecánicos hasta una profundidad máxima de 4 m, incluso extracción a los bordes y perfilado de fondos y laterales. Medido el volumen en perfil natural.

| Código | Ud | Descripción | Rendimiento | Precio | Importe |
|---|---|---|---|---|---|
| TP00100 | h | PEÓN ESPECIAL | 0.1 | 18.9 | 1.89 |
| ME00400 | h | RETROEXCAVADORA | 0.11 | 34.98 | 3.85 |
|  |  | Total |  |  | 5.74 |

**02PMM00004** m3 EXC. POZOS ROCA BLANDA, M. MECÁNICOS, PROF. MAX. 4 m
Precio: 31.78
Excavación, en pozos, de roca blanda realizada con medios mecánicos hasta una profundidad máxima de 4 m, incluso extracción a los bordes, perfilado de fondos y laterales y p.p. de empleo de compresor. Medido el volumen en perfil natural.

| Código | Ud | Descripción | Rendimiento | Precio | Importe |
|---|---|---|---|---|---|
| TP00100 | h | PEÓN ESPECIAL | 0.6 | 18.9 | 11.34 |
| MC00100 | h | COMPRESOR DOS MARTILLOS | 0.3 | 6.35 | 1.91 |
| ME00500 | h | RETROEXCAVADORA CON MARTILLO | 0.3 | 61.78 | 18.53 |
|  |  | Total |  |  | 31.78 |

**02PMM00005** m3 EXC. POZOS TERR. DISGREGADO, M. MECÁNICOS, PROF. MAX. 4 m
Precio: 5.2
Excavación, en pozos, en terrenos disgregados, realizada con medios mecánicos hasta una profundidad máxima de 4 m, incluso extracción a los bordes y perfilado de fondos y laterales. Medido el volumen en perfil natural.

| Código | Ud | Descripción | Rendimiento | Precio | Importe |
|---|---|---|---|---|---|
| TP00100 | h | PEÓN ESPECIAL | 0.09 | 18.9 | 1.70 |
| ME00400 | h | RETROEXCAVADORA | 0.1 | 34.98 | 3.50 |
|  |  | Total |  |  | 5.2 |

**02PMM00006** m3 EXC. POZOS ESCOMBROS, M. MECÁNICOS, PROF. MAX. 4 m
Precio: 6.65
Excavación, en pozos, en escombros, realizada con medios mecánicos hasta una profundidad máxima de 4 m, incluso extracción a los bordes y perfilado de fondos y laterales. Medido el volumen en perfil natural.

| Código | Ud | Descripción | Rendimiento | Precio | Importe |
|---|---|---|---|---|---|
| ME00400 | h | RETROEXCAVADORA | 0.19 | 34.98 | 6.65 |
|  |  | Total |  |  | 6.65 |

**02PMM00010** m3 EXC. POZOS ROCA DURA, M. MECÁNICOS, PROF. MAX. 4 m
Precio: 47.67
Excavación, en pozos, de roca dura, realizada con medios mecánicos hasta una profundidad máxima de4 m, incluso extraccción a los bordes, y perfilado de fondos, laterales y empleo de compresor. Medido el volumen en perfil natural.

| Código | Ud | Descripción | Rendimiento | Precio | Importe |
|---|---|---|---|---|---|
| TP00100 | h | PEÓN ESPECIAL | 0.9 | 18.9 | 17.01 |
| MC00100 | h | COMPRESOR DOS MARTILLOS | 0.45 | 6.35 | 2.86 |
| ME00500 | h | RETROEXCAVADORA CON MARTILLO | 0.45 | 61.78 | 27.80 |
|  |  | Total |  |  | 47.67 |

**02PMM00011** m3 EXC. POZOS ROCA DURA, M. MEC., PROF. MAX. 4 m EXPLOSIVOS
Precio: 122.73
Excavación, en pozos, de roca dura realizada con medios mecánicos hasta una profundidad máxima de 4 m, incluso extracción a los bordes, empleo de compresor y utilización de explosivos. Medido el volumen en perfil natural.

| Código | Ud | Descripción | Rendimiento | Precio | Importe |
|---|---|---|---|---|---|
| TO01300 | h | OF. 1ª ARTIFICIERO | 2.75 | 19.85 | 54.59 |
| TP00100 | h | PEÓN ESPECIAL | 2.75 | 18.9 | 51.98 |
| MC00100 | h | COMPRESOR DOS MARTILLOS | 1 | 6.35 | 6.35 |
| ME00400 | h | RETROEXCAVADORA | 0.1 | 34.98 | 3.50 |
| WW00100 | u | DETONADOR ELÉCTRICO | 4 | 1 | 4.00 |
| WW00200 | kg | EXPLOSIVO GOMA 2E-C | 0.5 | 4.02 | 2.01 |
| WW00400 | u | PEQUEÑO MATERIAL | 1 | 0.3 | 0.30 |
|  |  | Total |  |  | 122.73 |

**02PMM00050** m3 EXC. POZOS CILÍNDR. C. MEDIA, M. MECÁNICOS, PROF. MAX. 4 m
Precio: 9.54
Excavación, en pozos cilíndricos, de tierras de consistencia media, realizada con medios mecánicos, hasta una profundidad máxima de 4 m, incluso extracción a los bordes y perfilado de fondos y laterales. Medido el volumen en perfil natural.

| Código | Ud | Descripción | Rendimiento | Precio | Importe |
|---|---|---|---|---|---|
| TP00100 | h | PEÓN ESPECIAL | 0.15 | 18.9 | 2.84 |
| ME00100 | h | EXCAVADORA CON CUCHARA BIVALVA | 0.2 | 33.5 | 6.70 |
|  |  | Total |  |  | 9.54 |

**02PMM00051** m3 EXC. POZOS CILÍNDR. C. BLANDA, M. MECÁNICOS, PROF. MAX. 4 m
Precio: 7.87
Excavación, en pozos cilíndricos, de tierras de consistencia blanda, realizada con medios mecánicos, hasta una profundidad máxima de 4m., incluso extracción a los bordes y perfilado de fondos y laterales. Medido el volumen en perfil natural.

| Código | Ud | Descripción | Rendimiento | Precio | Importe |
|---|---|---|---|---|---|
| TP00100 | h | PEÓN ESPECIAL | 0.15 | 18.9 | 2.84 |
| ME00100 | h | EXCAVADORA CON CUCHARA BIVALVA | 0.15 | 33.5 | 5.03 |
|  |  | Total |  |  | 7.87 |

**02PMM00052** m3 EXC. POZOS CILÍNDR. C. M. MECÁNICOS, PROF. MAX. 4 m
Precio: 11.06
Excavación, en pozos cilíndricos, de tierras de consistencia dura, realizada con medios mecánicos, hasta una profundidad máxima de 4 m, incluso extracción a los bordes y perfilado en fondos y laterales. Medido el volumen en perfil natural.

| Código | Ud | Descripción | Rendimiento | Precio | Importe |
|---|---|---|---|---|---|
| TP00100 | h | PEÓN ESPECIAL | 0.16 | 18.9 | 3.02 |
| ME00100 | h | EXCAVADORA CON CUCHARA BIVALVA | 0.24 | 33.5 | 8.04 |
|  |  | Total |  |  | 11.06 |

**02PMM00053** m3 EXC. POZOS CILÍNDR. TERR. DISGREG., M. MECÁNICOS, PROF. MAX. 4 m
Precio: 6.67
Excavación, en pozos cilíndricos, de terreno disgregado realizada con medios mecánicos, hasta una profundidad máxima de 4 m, incluso extracción a los bordes y perfilado de fondos y laterales. Medido el volumen en perfil natural.

| Código | Ud | Descripción | Rendimiento | Precio | Importe |
|---|---|---|---|---|---|
| TP00100 | h | PEÓN ESPECIAL | 0.14 | 18.9 | 2.65 |
| ME00100 | h | EXCAVADORA CON CUCHARA BIVALVA | 0.12 | 33.5 | 4.02 |
|  |  | Total |  |  | 6.67 |

**02PMM90011** m3 EXC. POZOS TIERRA C. DURA, M. MEC. HASTA 40 cm ANCHO CUCHARA
Precio: 10.91
Excavación, en pozos, de tierras de consistencia dura, realizada con medios mecánicos hasta una profundidad máxima de 4 my cuchara de 40 cm ancho incluso extracción a los bordes y perfilado de fondos y laterales. Medido el volumen en perfil natural.

| Código | Ud | Descripción | Rendimiento | Precio | Importe |
|---|---|---|---|---|---|
| TP00100 | h | PEÓN ESPECIAL | 0.15 | 18.9 | 2.84 |
| ME01400 | h | MINI RETROEXCAVADORA | 0.332 | 24.3 | 8.07 |
|  |  | Total |  |  | 10.91 |

**02PMM90012** m3 EXC. POZOS TIERRA C. MEDIA, M. MEC. HASTA 40 cm ANCHO CUCHARA
Precio: 7.98
Excavación, en pozos, de tierras de consistencia media, realizada con medios mecánicos hasta una profundidad máxima de 4 m y cuchara de 40 cm ancho incluso extracción a los bordes y perfilado de fondos y laterales. Medido el volumen en perfil natural.

| Código | Ud | Descripción | Rendimiento | Precio | Importe |
|---|---|---|---|---|---|
| TP00100 | h | PEÓN ESPECIAL | 0.12 | 18.9 | 2.27 |
| ME01400 | h | MINI RETROEXCAVADORA | 0.235 | 24.3 | 5.71 |
|  |  | Total |  |  | 7.98 |

**02PMM90013** m3 EXC. POZOS TIERRA C. BLANDA, M. MEC. HASTA 40 cm ANCHO CUCHARA
Precio: 6.9
Excavación, en pozos, de tierras de consistencia blanda, realizada con medios mecánicos hasta una profundidad máxima de 4 m y cuchara de 40 cm ancho incluso extracción a los bordes y perfilado de fondos y laterales. Medido el volumen en perfil natural.

| Código | Ud | Descripción | Rendimiento | Precio | Importe |
|---|---|---|---|---|---|
| TP00100 | h | PEÓN ESPECIAL | 0.1 | 18.9 | 1.89 |
| ME01400 | h | MINI RETROEXCAVADORA | 0.206 | 24.3 | 5.01 |
|  |  | Total |  |  | 6.9 |

**02PMM90014** m3 EXC. POZOS TERRENO DISGREGADO, M. MEC. HASTA 40 cm ANCHO CUCHARA
Precio: 6.82
Excavación, en pozos, en terreno disgregado, realizada con medios mecánicos hasta una profundidad máxima de 4 m y cuchara de 40 cm ancho incluso extracción a los bordes y perfilado de fondos y laterales. Medido el volumen en perfil natural.

| Código | Ud | Descripción | Rendimiento | Precio | Importe |
|---|---|---|---|---|---|
| TP00100 | h | PEÓN ESPECIAL | 0.1 | 18.9 | 1.89 |
| ME01400 | h | MINI RETROEXCAVADORA | 0.203 | 24.3 | 4.93 |
|  |  | Total |  |  | 6.82 |

###### 02PMW Varios (05/01/2008)

##### 02PW Varios (05/01/2008)

###### 02PWW Varios (05/01/2008)

#### 02R RELLENOS Y COMPACTACIONES (05/01/2008)

##### 02RC Compactaciones (05/01/2008)

###### 02RCB A brazo

**02RCB00001** m2 COMPACTACIÓN SUPERFICIAL REALIZADA CON PISÓN MANUAL
Precio: 2.87
Compactación superficial realizada con pisón manual, al 95% proctor, en 20 cm de profundidad, incluso p.p. de regado y refino de la superficie final. Medida la superficie en verdadera magnitud.

| Código | Ud | Descripción | Rendimiento | Precio | Importe |
|---|---|---|---|---|---|
| TP00100 | h | PEÓN ESPECIAL | 0.15 | 18.9 | 2.84 |
| GW00100 | m3 | AGUA POTABLE | 0.06 | 0.55 | 0.03 |
|  |  | Total |  |  | 2.87 |

###### 02RCM Medios mecánicos

**02RCM00001** m2 COMPACTACIÓN SUPERFICIAL REALIZADA CON PISÓN MECÁNICO
Precio: 2.42
Compactación superficial realizada con pisón mecánico al 95% proctor, en 20 cm de profundidad, incluso p.p. de regado y refino de la superficie final. Medida la superficie en verdadera magnitud.

| Código | Ud | Descripción | Rendimiento | Precio | Importe |
|---|---|---|---|---|---|
| TP00100 | h | PEÓN ESPECIAL | 0.12 | 18.9 | 2.27 |
| GW00100 | m3 | AGUA POTABLE | 0.06 | 0.55 | 0.03 |
| MR00200 | h | PISÓN MECÁNICO MANUAL | 0.04 | 3.01 | 0.12 |
|  |  | Total |  |  | 2.42 |

**02RCM00002** m2 COMPACTACIÓN CON MEDIOS MECÁNICOS AL 95% PROCTOR
Precio: 0.56
Compactación realizada con medios mecánicos al 95% proctor, en 20 cm de profundidad, incluso p.p. de regado y refino de la superficie final. Medida la superficie en verdadera magnitud.

| Código | Ud | Descripción | Rendimiento | Precio | Importe |
|---|---|---|---|---|---|
| GW00100 | m3 | AGUA POTABLE | 0.04 | 0.55 | 0.02 |
| MK00200 | h | CAMIÓN CISTERNA | 0.002 | 30.3 | 0.06 |
| MN00100 | h | MOTONIVELADORA | 0.007 | 45.11 | 0.32 |
| MR00400 | h | RULO VIBRATORIO | 0.007 | 23.28 | 0.16 |
|  |  | Total |  |  | 0.56 |

###### 02RCW Varios (05/01/2008)

##### 02RR Rellenos (05/01/2008)

###### 02RRB A brazo

**02RRB00001** m3 RELLENO CON TIERRAS REALIZADO CON MEDIOS MANUALES
Precio: 26.4
Relleno con tierras realizado con medios manuales, extendido en tongadas de 20 cm, comprendiendo: extendido, regado y compactado con pisón mecánico al 95% proctor, en 20 cm de profundidad. Medido el volumen en perfil compactado.

| Código | Ud | Descripción | Rendimiento | Precio | Importe |
|---|---|---|---|---|---|
| TP00100 | h | PEÓN ESPECIAL | 1.3 | 18.9 | 24.57 |
| GW00100 | m3 | AGUA POTABLE | 0.3 | 0.55 | 0.17 |
| MR00200 | h | PISÓN MECÁNICO MANUAL | 0.55 | 3.01 | 1.66 |
|  |  | Total |  |  | 26.4 |

###### 02RRM Medios mecánicos

**02RRM00001** m3 RELLENO CON TIERRAS REALIZADO CON MEDIOS MECÁNICOS
Precio: 0.84
Relleno con tierras realizado con medios mecánicos, en tongadas de 20 cm comprendiendo: extendido, regado y compactado al 95% proctor normal. Medido el volumen en perfil compactado.

| Código | Ud | Descripción | Rendimiento | Precio | Importe |
|---|---|---|---|---|---|
| GW00100 | m3 | AGUA POTABLE | 0.3 | 0.55 | 0.17 |
| ME00300 | h | PALA CARGADORA | 0.01 | 23.87 | 0.24 |
| MK00200 | h | CAMIÓN CISTERNA | 0.005 | 30.3 | 0.15 |
| MR00400 | h | RULO VIBRATORIO | 0.012 | 23.28 | 0.28 |
|  |  | Total |  |  | 0.84 |

###### 02RRW Varios (05/01/2008)

##### 02RW Varios (05/01/2008)

###### 02RWW Varios (05/01/2008)

#### 02T TRANSPORTES (05/01/2008)

##### 02TB A brazo (05/01/2008)

###### 02TBB A brazo

**02TBB00001** m3 TRANSPORTE EN INT. DE OBRA, DE TIERRAS CON M. MANUALES
Precio: 35.91
Transporte en interior de obra, de tierras realizado con medios manuales, a una distancia media de 50 m, incluso carga y descarga. Medido el perfil esponjado.

| Código | Ud | Descripción | Rendimiento | Precio | Importe |
|---|---|---|---|---|---|
| TP00100 | h | PEÓN ESPECIAL | 1.9 | 18.9 | 35.91 |
|  |  | Total |  |  | 35.91 |

###### 02TBW Varios (05/01/2008)

##### 02TM Medios mecánicos (05/01/2008)

###### 02TMM Medios mecánicos

**02TMM00001** m3 TRANSPORTE TIERRAS, DIST. MÁX. 5 km CARGA M. MANUALES
Precio: 30.39
Transporte de tierras, realizado en camión basculante a una distancia máxima de 5 km, incluso carga con medios manuales. Medido en perfil esponjado.

| Código | Ud | Descripción | Rendimiento | Precio | Importe |
|---|---|---|---|---|---|
| TP00100 | h | PEÓN ESPECIAL | 1.1 | 18.9 | 20.79 |
| MK00100 | h | CAMIÓN BASCULANTE | 0.375 | 25.6 | 9.60 |
|  |  | Total |  |  | 30.39 |

**02TMM00002** m3 TRANSPORTE TIERRAS, DIST. MÁX. 5 km CARGA M. MECÁNICOS
Precio: 3.04
Transporte de tierras, realizado en camión basculante a una distancia máxima de 5 km, incluso carga con medios mecánicos. Medido en perfil esponjado.

| Código | Ud | Descripción | Rendimiento | Precio | Importe |
|---|---|---|---|---|---|
| ME00300 | h | PALA CARGADORA | 0.02 | 23.87 | 0.48 |
| MK00100 | h | CAMIÓN BASCULANTE | 0.1 | 25.6 | 2.56 |
|  |  | Total |  |  | 3.04 |

**02TMM00003** m3 TRANSPORTE TIERRAS, DIST. MÁX. 1 km CARGA M. MANUALES
Precio: 25.91
Transporte de tierras, realizado en camión basculante, a una distancia máxima de 1 km, incluso carga con medios manuales. Medido en perfil esponjado.

| Código | Ud | Descripción | Rendimiento | Precio | Importe |
|---|---|---|---|---|---|
| TP00100 | h | PEÓN ESPECIAL | 1.1 | 18.9 | 20.79 |
| MK00100 | h | CAMIÓN BASCULANTE | 0.2 | 25.6 | 5.12 |
|  |  | Total |  |  | 25.91 |

**02TMM00004** m3 TRANSPORTE TIERRAS, DIST. MÁX. 500 m CARGA M. MANUALES
Precio: 16.92
Transporte de tierras, realizado en carretillas mecánicas basculantes, a una distancia máxima de 500 m, incluso carga con medios manuales. Medido en perfil esponjado.

| Código | Ud | Descripción | Rendimiento | Precio | Importe |
|---|---|---|---|---|---|
| TP00100 | h | PEÓN ESPECIAL | 0.75 | 18.9 | 14.18 |
| MK00300 | h | CARRETILLA MECÁNICA BASCULANTE 1 m3 | 0.75 | 3.65 | 2.74 |
|  |  | Total |  |  | 16.92 |

**02TMM00006** m3 TRANSPORTE TIERRAS, DIST. MÁX. 1 km CARGA M. MECÁNICOS
Precio: 2.14
Transporte de tierras, realizado en camión basculante a una distancia máxima de 1 km, incluso carga con medios mecánicos. Medido en perfil esponjado.

| Código | Ud | Descripción | Rendimiento | Precio | Importe |
|---|---|---|---|---|---|
| ME00300 | h | PALA CARGADORA | 0.02 | 23.87 | 0.48 |
| MK00100 | h | CAMIÓN BASCULANTE | 0.065 | 25.6 | 1.66 |
|  |  | Total |  |  | 2.14 |

**02TMM00007** m3 TRANSPORTE TIERRAS, DIST. MÁX. 500 m CARGA M. MECÁNICOS
Precio: 9.33
Transporte de tierras, realizado en carretillas mecánicas basculantes, a una distancia máxima de 500 m, incluso carga con medios mecánicos. Medido en perfil esponjado.

| Código | Ud | Descripción | Rendimiento | Precio | Importe |
|---|---|---|---|---|---|
| TP00100 | h | PEÓN ESPECIAL | 0.35 | 18.9 | 6.62 |
| ME00300 | h | PALA CARGADORA | 0.06 | 23.87 | 1.43 |
| MK00300 | h | CARRETILLA MECÁNICA BASCULANTE 1 m3 | 0.35 | 3.65 | 1.28 |
|  |  | Total |  |  | 9.33 |

**02TMM00011** m3 TRANSPORTE FANGOS, DIST. MÁX. 5 km CARGA M. MANUALES
Precio: 41.81
Transporte de fangos, realizado en camión basculante a una distancia máxima de 5 km, incluso carga con medios manuales. Medido en perfil esponjado.

| Código | Ud | Descripción | Rendimiento | Precio | Importe |
|---|---|---|---|---|---|
| TP00100 | h | PEÓN ESPECIAL | 1.65 | 18.9 | 31.19 |
| MK00100 | h | CAMIÓN BASCULANTE | 0.415 | 25.6 | 10.62 |
|  |  | Total |  |  | 41.81 |

**02TMM00012** m3 TRANSPORTE FANGOS, DIST. MÁX. 5 km CARGA M. MECÁNICOS
Precio: 4.3
Transporte de fangos, realizado en camión basculante a una distancia máxima de 5 km, incluso carga con medios mecánicos. Medido en perfil esponjado.

| Código | Ud | Descripción | Rendimiento | Precio | Importe |
|---|---|---|---|---|---|
| ME00300 | h | PALA CARGADORA | 0.03 | 23.87 | 0.72 |
| MK00100 | h | CAMIÓN BASCULANTE | 0.14 | 25.6 | 3.58 |
|  |  | Total |  |  | 4.3 |

**02TMM00013** m3 TRANSPORTE FANGOS, DIST. MÁX. 1 km CARGA M. MANUALES
Precio: 37.33
Transporte de fangos, realizado en camión basculante a una distancia máxima de 1 km, incluso carga con medios manuales. Medido en perfil esponjado.

| Código | Ud | Descripción | Rendimiento | Precio | Importe |
|---|---|---|---|---|---|
| TP00100 | h | PEÓN ESPECIAL | 1.65 | 18.9 | 31.19 |
| MK00100 | h | CAMIÓN BASCULANTE | 0.24 | 25.6 | 6.14 |
|  |  | Total |  |  | 37.33 |

**02TMM00014** m3 TRANSPORTE FANGOS, DIST. MÁX. 500 m CARGA M. MANUALES
Precio: 25.37
Transporte de fangos, realizado en carretillas mecánicas basculantes, a una distancia máxima de 500 m, incluso carga con medios manuales. Medido en perfil esponjado.

| Código | Ud | Descripción | Rendimiento | Precio | Importe |
|---|---|---|---|---|---|
| TP00100 | h | PEÓN ESPECIAL | 1.125 | 18.9 | 21.26 |
| MK00300 | h | CARRETILLA MECÁNICA BASCULANTE 1 m3 | 1.125 | 3.65 | 4.11 |
|  |  | Total |  |  | 25.37 |

**02TMM00016** m3 TRANSPORTE FANGOS, DIST. MÁX. 1 km CARGA M. MECÁNICOS
Precio: 3.41
Transporte de fangos, realizado en camión basculante a una distancia máxima de 1 km, incluso carga con medios mecánicos. Medido en perfil esponjado.

| Código | Ud | Descripción | Rendimiento | Precio | Importe |
|---|---|---|---|---|---|
| ME00300 | h | PALA CARGADORA | 0.03 | 23.87 | 0.72 |
| MK00100 | h | CAMIÓN BASCULANTE | 0.105 | 25.6 | 2.69 |
|  |  | Total |  |  | 3.41 |

**02TMM00017** m3 TRANSPORTE FANGOS, DIST. MÁX. 500 m CARGA M. MECÁNICOS
Precio: 14.12
Transporte de fangos, realizado en carretillas mecánicas basculantes, a una distancia máxima de 500 m, incluso carga con medios mecánicos. Medido en perfil esponjado.

| Código | Ud | Descripción | Rendimiento | Precio | Importe |
|---|---|---|---|---|---|
| TP00100 | h | PEÓN ESPECIAL | 0.52 | 18.9 | 9.83 |
| ME00300 | h | PALA CARGADORA | 0.1 | 23.87 | 2.39 |
| MK00300 | h | CARRETILLA MECÁNICA BASCULANTE 1 m3 | 0.52 | 3.65 | 1.90 |
|  |  | Total |  |  | 14.12 |

**02TMM00021** m3 TRANSPORTE TIERRAS, ENTRE 5 Y 10 km CARGA M. MANUALES
Precio: 31.67
Transporte de tierras realizado en camión basculante a una distancia comprendida entre 5 y 10 km, incluso carga con medios manuales. Medido en perfil esponjado.

| Código | Ud | Descripción | Rendimiento | Precio | Importe |
|---|---|---|---|---|---|
| TP00100 | h | PEÓN ESPECIAL | 1.1 | 18.9 | 20.79 |
| MK00100 | h | CAMIÓN BASCULANTE | 0.425 | 25.6 | 10.88 |
|  |  | Total |  |  | 31.67 |

**02TMM00022** m3 TRANSPORTE TIERRAS, ENTRE 5 Y 10 km CARGA M. MECÁNICOS
Precio: 4.32
Transporte de tierras realizado en camión basculante a una distancia comprendida entre 5 y 10 km, incluso carga con medios mecánicos. Medido en perfil esponjado.

| Código | Ud | Descripción | Rendimiento | Precio | Importe |
|---|---|---|---|---|---|
| ME00300 | h | PALA CARGADORA | 0.02 | 23.87 | 0.48 |
| MK00100 | h | CAMIÓN BASCULANTE | 0.15 | 25.6 | 3.84 |
|  |  | Total |  |  | 4.32 |

**02TMM00023** m3 TRANSPORTE FANGOS, ENTRE 5 Y 10 km CARGA M. MANUALES
Precio: 46.29
Transporte de fangos realizado en camión basculante, a una distancia comprendida entre 5 y 10 km, incluso carga con medios manuales. Medido en perfil esponjado.

| Código | Ud | Descripción | Rendimiento | Precio | Importe |
|---|---|---|---|---|---|
| TP00100 | h | PEÓN ESPECIAL | 1.65 | 18.9 | 31.19 |
| MK00100 | h | CAMIÓN BASCULANTE | 0.59 | 25.6 | 15.10 |
|  |  | Total |  |  | 46.29 |

**02TMM00024** m3 TRANSPORTE FANGOS, ENTRE 5 Y 10 km CARGA M. MECÁNICOS
Precio: 5.33
Transporte de fangos realizado en camión basculante, a una distancia comprendida entre 5 y 10 km, incluso carga con medios mecánicos. Medido en perfil esponjado.

| Código | Ud | Descripción | Rendimiento | Precio | Importe |
|---|---|---|---|---|---|
| ME00300 | h | PALA CARGADORA | 0.03 | 23.87 | 0.72 |
| MK00100 | h | CAMIÓN BASCULANTE | 0.18 | 25.6 | 4.61 |
|  |  | Total |  |  | 5.33 |

**02TMM90007** m3 TRANSPORTE TIERRAS, DIST. MAX. 500 m CARGA M. MEC.
Precio: 0.44
De transporte de tierras, realizado en autovolquete a una distancia máxima de 500 M, ingluso carga con medios mecánicos. Medido en perfil esponjado.

| Código | Ud | Descripción | Rendimiento | Precio | Importe |
|---|---|---|---|---|---|
| MK01300 | h | AUTOVOLQUETE | 0.126 | 3.5 | 0.44 |
|  |  | Total |  |  | 0.44 |

###### 02TMW Varios (05/01/2008)

##### 02TW Varios (05/01/2008)

###### 02TWW Varios (05/01/2008)

#### 02W VARIOS (05/01/2008)

##### 02WA Agotamientos (05/01/2008)

###### 02WAA Agotamientos (05/01/2008)

###### 02WAW Varios (05/01/2008)

##### 02WE Entibaciones (05/01/2008)

###### 02WEE Entibaciones

**02WEE00001** m2 ENTIBACIÓN CUAJADA EN EXCAVACIONES DE TIERRAS
Precio: 13.54
Entibación cuajada en excavaciones de tierras de consistencia blanda o terrenos disgregados, realizada con tablones y codales de pino, incluso desentibado y p.p. de elementos complementarios. Medido la superficie de entibación útil.

| Código | Ud | Descripción | Rendimiento | Precio | Importe |
|---|---|---|---|---|---|
| TO00400 | h | OF. 1ª ENCOFRADOR | 0.4 | 19.85 | 7.94 |
| TP00100 | h | PEÓN ESPECIAL | 0.15 | 18.9 | 2.84 |
| CE00100 | m | PUNTAL DE MADERA | 0.15 | 1.23 | 0.18 |
| CM00200 | m3 | MADERA DE PINO EN TABLA | 0.002 | 195.18 | 0.39 |
| CM00300 | m3 | MADERA DE PINO EN TABLON | 0.008 | 225.64 | 1.81 |
| WW00400 | u | PEQUEÑO MATERIAL | 1.25 | 0.3 | 0.38 |
|  |  | Total |  |  | 13.54 |

**02WEE00051** m2 ENTIBACIÓN SEMICUAJADA EN EXCAVACIONES DE TIERRAS
Precio: 8.37
Entibación semicuajada en excavaciones de tierras de consistencia blanda o terrenos disgregados, realizada con tablones y codales de pino, incluso desentibado y p.p. de elementos complementarios. Medida la superficie de entibación útil.

| Código | Ud | Descripción | Rendimiento | Precio | Importe |
|---|---|---|---|---|---|
| TO00400 | h | OF. 1ª ENCOFRADOR | 0.25 | 19.85 | 4.96 |
| TP00100 | h | PEÓN ESPECIAL | 0.1 | 18.9 | 1.89 |
| CE00100 | m | PUNTAL DE MADERA | 0.1 | 1.23 | 0.12 |
| CM00200 | m3 | MADERA DE PINO EN TABLA | 0.001 | 195.18 | 0.20 |
| CM00300 | m3 | MADERA DE PINO EN TABLON | 0.004 | 225.64 | 0.90 |
| WW00400 | u | PEQUEÑO MATERIAL | 1 | 0.3 | 0.30 |
|  |  | Total |  |  | 8.37 |

###### 02WEW Varios (05/01/2008)

##### 02WG Galerías (05/01/2008)

###### 02WGG Galerías

**02WGG00001** m3 EXC. GALERÍA. BAJO ELEM. CONSTRUC. DIVERSOS, TIERRAS C. DURA
Precio: 176.72
Excavación en galería por debajo de elementos constructivos diversos, en tierras de consistencia dura, realizada con medios manuales, incluso p.p. de limpieza y extracción de tierras a los bordes. Medido el volumen en perfil natural.

| Código | Ud | Descripción | Rendimiento | Precio | Importe |
|---|---|---|---|---|---|
| TP00100 | h | PEÓN ESPECIAL | 9.35 | 18.9 | 176.72 |
|  |  | Total |  |  | 176.72 |

**02WGG00002** m3 EXC. GALERÍA. BAJO ELEM. CONSTRUC. DIVERSOS, TIERRAS C. MEDIA
Precio: 146.48
Excavación en galería por debajo de elementos constructivos diversos, en tierras de consistencia media, realizada con medios manuales, incluso p.p. de limpieza y extracción de tierras a los bordes. Medido el volumen en perfil natural.

| Código | Ud | Descripción | Rendimiento | Precio | Importe |
|---|---|---|---|---|---|
| TP00100 | h | PEÓN ESPECIAL | 7.75 | 18.9 | 146.48 |
|  |  | Total |  |  | 146.48 |

**02WGG00003** m3 EXC. GALERÍA. BAJO ELEM. CONSTRUC. DIVERSOS, TIERRAS C. BLANDA
Precio: 121.43
Excavación en galería por debajo de elementos constructivos diversos, en tierras de consistencia blanda, realizada con medios manuales, incluso p.p. de limpieza y extracción de tierras a los bordes. Medido el volumen en perfil natural.

| Código | Ud | Descripción | Rendimiento | Precio | Importe |
|---|---|---|---|---|---|
| TP00100 | h | PEÓN ESPECIAL | 6.425 | 18.9 | 121.43 |
|  |  | Total |  |  | 121.43 |

**02WGG90001** m3 EXC. GALERÍA BAJO ELEMEN. CONSTR. DIVERSOS, TIERRA C. DURA
Precio: 13.6
Excavación en galería por debajo de elementos constructivos diversos, en tierras de consistencia dura, realizada con medios mecánicos, incluso p.p. de limpieza y extracción de tierras a los bordes. Medido el volumen en perfil natural.

| Código | Ud | Descripción | Rendimiento | Precio | Importe |
|---|---|---|---|---|---|
| TP00100 | h | PEÓN ESPECIAL | 0.2 | 18.9 | 3.78 |
| ME01400 | h | MINI RETROEXCAVADORA | 0.404 | 24.3 | 9.82 |
|  |  | Total |  |  | 13.6 |

**02WGG90002** m3 EXC. GALERÍA BAJO ELEMEN. CONSTR. DIVERSOS, TIERRA C. MEDIA
Precio: 10.83
Excavación en galería por debajo de elementos constructivos diversos, en tierras de consistencia media, realizada con medios mecánicos, incluso p.p. de limpieza y extracción de tierras a los bordes. Medido el volumen en perfil natural.

| Código | Ud | Descripción | Rendimiento | Precio | Importe |
|---|---|---|---|---|---|
| TP00100 | h | PEÓN ESPECIAL | 0.2 | 18.9 | 3.78 |
| ME01400 | h | MINI RETROEXCAVADORA | 0.29 | 24.3 | 7.05 |
|  |  | Total |  |  | 10.83 |

**02WGG90003** m3 EXC. GALERÍA BAJO ELEMEN. CONSTRUC. DIVERSOS, TIERRA C. BLANDA
Precio: 8.35
Excavación en galería por debajo de elementos constructivos diversos, en tierras de consistencia blanda, realizada con medios mecánicos, incluso p.p. de limpieza y extracción de tierras a los bordes. Medido el volumen en perfil natural.

| Código | Ud | Descripción | Rendimiento | Precio | Importe |
|---|---|---|---|---|---|
| TP00100 | h | PEÓN ESPECIAL | 0.2 | 18.9 | 3.78 |
| ME01400 | h | MINI RETROEXCAVADORA | 0.188 | 24.3 | 4.57 |
|  |  | Total |  |  | 8.35 |

###### 02WGW Varios (05/01/2008)

##### 02WS Sistemas especiales (05/01/2008)

###### 02WSS Sistemas especiales (05/01/2008)

###### 02WSW Varios (05/01/2008)

##### 02WW Varios

###### 02WWW Varios

**02WWW00001** m3 TIERRAS ADQUIRIDAS EN PRÉSTAMO
Precio: 1.07
Tierras adquiridas en préstamo, comprendiendo excavación y canon de adquisición, pero sin incluir carga a camión y transporte desde la cantera al lugar de empleo. Medido el volumen en perfil natural.

| Código | Ud | Descripción | Rendimiento | Precio | Importe |
|---|---|---|---|---|---|
| ME00300 | h | PALA CARGADORA | 0.017 | 23.87 | 0.41 |
| AW00300 | m3 | CANON ADQUISICIÓN DE TIERRAS DE PRÉSTAMO | 1 | 0.66 | 0.66 |
|  |  | Total |  |  | 1.07 |

##### 02WX Mixtas (02/03/2016)

###### 02WXX Sistemas especiales (02/03/2016)

###### 02WXW Varios (02/03/2016)

#### 02Z ZANJAS (09/10/2007)

##### 02ZB A brazo (05/01/2008)

###### 02ZBB A brazo

**02ZBB00001** m3 EXC. ZANJAS, TIERRA C. DURA, M. MANUALES, PROF. MÁX. 1,50 m
Precio: 56.7
Excavación, en zanjas, de tierras de consistencia dura, realizada con medios manuales hasta una profundidad máxima de 1,50 m, incluso extracción a los bordes. Medido el volumen en perfil natural.

| Código | Ud | Descripción | Rendimiento | Precio | Importe |
|---|---|---|---|---|---|
| TP00100 | h | PEÓN ESPECIAL | 3 | 18.9 | 56.70 |
|  |  | Total |  |  | 56.7 |

**02ZBB00002** m3 EXC. ZANJAS, TIERRA C. MEDIA, M. MANUALES, PROF. MÁX. 1,50 m
Precio: 45.36
Excavación, en zanjas, de tierras de consistencia media, realizada con medios manuales hasta una profundidad máxima de 1,50 m, incluso extracción a los bordes. Medido el volumen en perfil natural.

| Código | Ud | Descripción | Rendimiento | Precio | Importe |
|---|---|---|---|---|---|
| TP00100 | h | PEÓN ESPECIAL | 2.4 | 18.9 | 45.36 |
|  |  | Total |  |  | 45.36 |

**02ZBB00003** m3 EXC. ZANJAS, TIERRA C.LANDA, M. MANUALES, PROF. MÁX. 1,50 m
Precio: 34.02
Excavación, en zanjas, de tierras de consistencia blanda, realizada con medios manuales hasta una profundidad máxima de 1,50 m, incluso extracción a los bordes. Medido el volumen en perfil natural.

| Código | Ud | Descripción | Rendimiento | Precio | Importe |
|---|---|---|---|---|---|
| TP00100 | h | PEÓN ESPECIAL | 1.8 | 18.9 | 34.02 |
|  |  | Total |  |  | 34.02 |

**02ZBB00004** m3 EXC. ZANJAS, ROCA BLANDA, M. MANUALES, PROF. MÁX. 1,50 m
Precio: 77.26
Excavación, en zanjas, de roca blanda, realizada con medios manuales hasta una profundidad máxima de 1,50 m, incluso extracción a los bordes y p.p. de empleo de compresor. Medido el volumen en perfil natural.

| Código | Ud | Descripción | Rendimiento | Precio | Importe |
|---|---|---|---|---|---|
| TP00100 | h | PEÓN ESPECIAL | 3.5 | 18.9 | 66.15 |
| MC00100 | h | COMPRESOR DOS MARTILLOS | 1.75 | 6.35 | 11.11 |
|  |  | Total |  |  | 77.26 |

**02ZBB00005** m3 EXC. ZANJAS, TERR. DISGREGADO, M. MANUALES, PROF. MÁX. 1,50 m
Precio: 26.46
Excavación, en zanjas, en terrenos disgregados, realizada con medios manuales hasta una profundidad máxima de 1,50 m, incluso extración a los bordes. Medido el volumen en perfil natural.

| Código | Ud | Descripción | Rendimiento | Precio | Importe |
|---|---|---|---|---|---|
| TP00100 | h | PEÓN ESPECIAL | 1.4 | 18.9 | 26.46 |
|  |  | Total |  |  | 26.46 |

**02ZBB00006** m3 EXC. ZANJAS, TERRENO FANGOSO, M. MANUALES, PROF. MÁX. 1,50 m
Precio: 73.78
Excavación, en zanjas, de terreno fangoso realizada con medios manuales hasta una profundidad máxima de 1,50 m, incluso extracción a los bordes y p.p. de agotamiento de aguas. Medido el volumen en perfil natural.

| Código | Ud | Descripción | Rendimiento | Precio | Importe |
|---|---|---|---|---|---|
| TO02200 | h | OFICIAL 2ª | 0.1 | 19.35 | 1.94 |
| TP00100 | h | PEÓN ESPECIAL | 3.75 | 18.9 | 70.88 |
| MB00100 | h | BOMBA DE AGOTAMIENTO, AGUA Y FANGOS | 0.42 | 2.29 | 0.96 |
|  |  | Total |  |  | 73.78 |

**02ZBB00007** m3 EXC. ZANJAS, ROCA DURA, M. MANUALES, PROF. MÁX. 1,50 m
Precio: 132.45
Excavación, en zanjas, de roca dura, con medios manuales hasta una profundidad máxima de 1,50 m, incluso extracción a los bordes, perfilado de fondos y laterales y p.p. de empleo de compresor. Medido el volumen en perfil natural.

| Código | Ud | Descripción | Rendimiento | Precio | Importe |
|---|---|---|---|---|---|
| TP00100 | h | PEÓN ESPECIAL | 6 | 18.9 | 113.40 |
| MC00100 | h | COMPRESOR DOS MARTILLOS | 3 | 6.35 | 19.05 |
|  |  | Total |  |  | 132.45 |

**02ZBB00009** m3 EXC. ZANJAS, ROCA DURA, M. MANUAL. PROF. MÁX. 1,50 m EXPLOSIVOS
Precio: 117.75
Excavación, en zanjas, de roca dura, realizada con medios manuales hasta una profundidad máxima de 1,50 m, incluso extracción a los bordes, empleo de compresor y utilización de explosivos. Medido el volumen en perfil natural.

| Código | Ud | Descripción | Rendimiento | Precio | Importe |
|---|---|---|---|---|---|
| TO01300 | h | OF. 1ª ARTIFICIERO | 1.75 | 19.85 | 34.74 |
| TP00100 | h | PEÓN ESPECIAL | 3.75 | 18.9 | 70.88 |
| MC00100 | h | COMPRESOR DOS MARTILLOS | 1.2 | 6.35 | 7.62 |
| WW00100 | u | DETONADOR ELÉCTRICO | 3 | 1 | 3.00 |
| WW00200 | kg | EXPLOSIVO GOMA 2E-C | 0.3 | 4.02 | 1.21 |
| WW00400 | u | PEQUEÑO MATERIAL | 1 | 0.3 | 0.30 |
|  |  | Total |  |  | 117.75 |

**02ZBB00011** m3 EXC. ZANJAS, TIERRA C. DURA, M. MANUALES, PROF. 1,50 A 3 m
Precio: 75.6
Excavación, en zanjas, de tierras de consistencia dura, realizada con medios manuales a una profundidad comprendida entre 1,50 y 3 m, incluso extracción a los bordes. Medido el volumen en perfil natural.

| Código | Ud | Descripción | Rendimiento | Precio | Importe |
|---|---|---|---|---|---|
| TP00100 | h | PEÓN ESPECIAL | 4 | 18.9 | 75.60 |
|  |  | Total |  |  | 75.6 |

**02ZBB00012** m3 EXC. ZANJAS, TIERRA C. MEDIA, M. MANUALES, PROF. 1,50 A 3 m
Precio: 62.37
Excavación, en zanjas, de tierras de consistencia media, realizada con medios manuales a una profundidad comprendida entre 1,50 y 3 m, incluso extracción a los bordes. Medido el volumen en perfil natural.

| Código | Ud | Descripción | Rendimiento | Precio | Importe |
|---|---|---|---|---|---|
| TP00100 | h | PEÓN ESPECIAL | 3.3 | 18.9 | 62.37 |
|  |  | Total |  |  | 62.37 |

**02ZBB00013** m3 EXC. ZANJAS, TIERRA C. BLANDA, M. MANUALES, PROF. 1,50 A 3 m
Precio: 51.03
Excavación, en zanjas, de tierras de consistencia blanda, realizada con medios manuales a una profundidad comprendida entre 1,50 y 3 m, incluso extracción a los bordes. Medido el volumen en perfil natural.

| Código | Ud | Descripción | Rendimiento | Precio | Importe |
|---|---|---|---|---|---|
| TP00100 | h | PEÓN ESPECIAL | 2.7 | 18.9 | 51.03 |
|  |  | Total |  |  | 51.03 |

**02ZBB00015** m3 EXC. ZANJAS, TERR. DISGREGADO, M. MANUALES, PROF. 1,50 A 3 m
Precio: 41.58
Excavación, en zanjas, de terreno disgregado, realizada con medios manuales a una profundidad comprendida entre 1,50 y 3 m, incluso extracción a los bordes. Medido el volumen en perfil natural.

| Código | Ud | Descripción | Rendimiento | Precio | Importe |
|---|---|---|---|---|---|
| TP00100 | h | PEÓN ESPECIAL | 2.2 | 18.9 | 41.58 |
|  |  | Total |  |  | 41.58 |

**02ZBB00017** m3 EXC. ZANJAS, ROCA BLANDA, M. MAN., PROF. ENTRE 1,50 Y 3 m
Precio: 110.38
Excavación, en zanjas, de roca blanda, realizada con medios manuales a una profundidad comprendida entre 1,50 y 3 m, incluso extracción a los bordes, perfilado de fondos y laterales y p.p. de empleo de compresor. Medido el volumen en perfil natural.

| Código | Ud | Descripción | Rendimiento | Precio | Importe |
|---|---|---|---|---|---|
| TP00100 | h | PEÓN ESPECIAL | 5 | 18.9 | 94.50 |
| MC00100 | h | COMPRESOR DOS MARTILLOS | 2.5 | 6.35 | 15.88 |
|  |  | Total |  |  | 110.38 |

**02ZBB00018** m3 EXC. ZANJAS, ROCA DURA, M. MAN., PROF. ENTRE 1,50 Y 3 m
Precio: 165.56
Excavación, en zanjas, de roca dura, con medios manuales a una profundidad comprendida entre 1,50 y 3 m, incluso extracción a los bordes, perfilado de fondos y laterales y p.p. de empleo de compresor. Medido el volumen en perfil natural.

| Código | Ud | Descripción | Rendimiento | Precio | Importe |
|---|---|---|---|---|---|
| TP00100 | h | PEÓN ESPECIAL | 7.5 | 18.9 | 141.75 |
| MC00100 | h | COMPRESOR DOS MARTILLOS | 3.75 | 6.35 | 23.81 |
|  |  | Total |  |  | 165.56 |

**02ZBB00019** m3 EXC. ZANJAS, ROCA DURA, M. MAN., ENTRE 1,50 Y 3 m Y EXPLOSIVOS
Precio: 153.64
Excavación, en zanjas, de roca dura, realizada con medios manuales a una profundidad comprendida entre 1,50 y 3 m, incluso extracción a los bordes, empleo de compresor y utilización de explosivos. Medido el volumen en perfil natural.

| Código | Ud | Descripción | Rendimiento | Precio | Importe |
|---|---|---|---|---|---|
| TO01300 | h | OF. 1ª ARTIFICIERO | 2.2 | 19.85 | 43.67 |
| TP00100 | h | PEÓN ESPECIAL | 5 | 18.9 | 94.50 |
| MC00100 | h | COMPRESOR DOS MARTILLOS | 1.6 | 6.35 | 10.16 |
| WW00100 | u | DETONADOR ELÉCTRICO | 3 | 1 | 3.00 |
| WW00200 | kg | EXPLOSIVO GOMA 2E-C | 0.5 | 4.02 | 2.01 |
| WW00400 | u | PEQUEÑO MATERIAL | 1 | 0.3 | 0.30 |
|  |  | Total |  |  | 153.64 |

**02ZBB00021** m3 EXC. ZANJAS, TERRENO FANGOSO, M. MANUALES, PROF. 1,50 A 3 m
Precio: 89.9
Excavación, en zanjas, de terreno fangoso, realizada con medios manuales a una profundidad comprendida entre 1,50 y 3 m, incluso extracción a los bordes y p.p. de agotamiento de aguas. Medido el volumen en perfil natural.

| Código | Ud | Descripción | Rendimiento | Precio | Importe |
|---|---|---|---|---|---|
| TO02200 | h | OFICIAL 2ª | 0.14 | 19.35 | 2.71 |
| TP00100 | h | PEÓN ESPECIAL | 4.55 | 18.9 | 86.00 |
| MB00100 | h | BOMBA DE AGOTAMIENTO, AGUA Y FANGOS | 0.52 | 2.29 | 1.19 |
|  |  | Total |  |  | 89.9 |

###### 02ZBW Varios (05/01/2008)

##### 02ZM Medios mecánicos (05/01/2008)

###### 02ZMM Medios mecánicos

**02ZMM00001** m3 EXC. ZANJAS, TIERRAS C. DURA, M. MECÁNICOS, PROF. MÁX. 4 m
Precio: 5.96
Excavación, en zanjas, de tierras de consistencia dura, realizada con medios mecánicos hasta una profundidad máxima de 4 m, incluso extracción a los bordes y perfilado de fondos y laterales. Medido el volumen en perfil natural.

| Código | Ud | Descripción | Rendimiento | Precio | Importe |
|---|---|---|---|---|---|
| TP00100 | h | PEÓN ESPECIAL | 0.13 | 18.9 | 2.46 |
| ME00400 | h | RETROEXCAVADORA | 0.1 | 34.98 | 3.50 |
|  |  | Total |  |  | 5.96 |

**02ZMM00002** m3 EXC. ZANJAS, TIERRAS C. MEDIA, M. MECÁNICOS, PROF. MÁX. 4 m
Precio: 4.88
Excavación, en zanjas, de tierras de consistencia media, realizada con medios mecánicos hasta una profundidad máxima de 4 m, incluso extracción a los bordes y perfilado de fondos y laterales. Medido el volumen en perfil natural.

| Código | Ud | Descripción | Rendimiento | Precio | Importe |
|---|---|---|---|---|---|
| TP00100 | h | PEÓN ESPECIAL | 0.11 | 18.9 | 2.08 |
| ME00400 | h | RETROEXCAVADORA | 0.08 | 34.98 | 2.80 |
|  |  | Total |  |  | 4.88 |

**02ZMM00003** m3 EXC. ZANJAS, TIERRAS C. BLANDA, M. MECÁNICOS, PROF. MÁX. 4 m
Precio: 3.64
Excavación, en zanjas, de tierras de consistencia blanda, realizada con medios mecánicos hasta una profundidad máxima de 4 m, incluso extracción a los bordes y perfilado de fondos y laterales. Medido el volumen en perfil natural.

| Código | Ud | Descripción | Rendimiento | Precio | Importe |
|---|---|---|---|---|---|
| TP00100 | h | PEÓN ESPECIAL | 0.1 | 18.9 | 1.89 |
| ME00400 | h | RETROEXCAVADORA | 0.05 | 34.98 | 1.75 |
|  |  | Total |  |  | 3.64 |

**02ZMM00004** m3 EXC. ZANJAS, ROCA BLANDA, M. MECÁNICOS, PROF. MÁX. 4 m
Precio: 25.42
Excavación, en zanjas, de roca blanda, realizada con medios mecánicos hasta una profundidad máxima de 4 m, incluso extracción a los bordes, perfilado de fondos y laterales y p.p. de empleo de compresor. Medido el volumen en perfil natural.

| Código | Ud | Descripción | Rendimiento | Precio | Importe |
|---|---|---|---|---|---|
| TP00100 | h | PEÓN ESPECIAL | 0.48 | 18.9 | 9.07 |
| MC00100 | h | COMPRESOR DOS MARTILLOS | 0.24 | 6.35 | 1.52 |
| ME00500 | h | RETROEXCAVADORA CON MARTILLO | 0.24 | 61.78 | 14.83 |
|  |  | Total |  |  | 25.42 |

**02ZMM00005** m3 EXC. ZANJAS, TERRENO DISGREGADO, M. MECÁNICOS, PROF. MÁX. 4 m
Precio: 3.1
Excavación, en zanjas, de terreno disgregado, realizada con medios mecánicos hasta una profundidad máxima de 4 m, incluso extracción los bordes y perfilado de fondos y laterales. Medido el volumen en perfil natural.

| Código | Ud | Descripción | Rendimiento | Precio | Importe |
|---|---|---|---|---|---|
| TP00100 | h | PEÓN ESPECIAL | 0.09 | 18.9 | 1.70 |
| ME00400 | h | RETROEXCAVADORA | 0.04 | 34.98 | 1.40 |
|  |  | Total |  |  | 3.1 |

**02ZMM00010** m3 EXC. ZANJAS, ROCA DURA, M. MECÁNICOS, PROF. MÁX. 4 m
Precio: 42.37
Excavación en zanjas, de roca dura con medios mecánicos hasta una profundidad máxima de 4 m, incluso extracción a los bordes, perfilado de fondos y laterales y p.p. de empleo de compresor. Medido el volumen en perfil natural.

| Código | Ud | Descripción | Rendimiento | Precio | Importe |
|---|---|---|---|---|---|
| TP00100 | h | PEÓN ESPECIAL | 0.8 | 18.9 | 15.12 |
| MC00100 | h | COMPRESOR DOS MARTILLOS | 0.4 | 6.35 | 2.54 |
| ME00500 | h | RETROEXCAVADORA CON MARTILLO | 0.4 | 61.78 | 24.71 |
|  |  | Total |  |  | 42.37 |

**02ZMM00011** m3 EXC. ZANJAS, ROCA DURA, M. MEC. PROF. MÁX. 4 m EXPLOSIVOS
Precio: 96.49
Excavación, en zanjas, de roca dura, realizada con medios mecánicos hasta una profundidad máxima de 4 m, incluso extracción a los bordes, empleo de compresor y utilización de explosivos. Medido el volumen en perfil natural.

| Código | Ud | Descripción | Rendimiento | Precio | Importe |
|---|---|---|---|---|---|
| TO01300 | h | OF. 1ª ARTIFICIERO | 2.15 | 19.85 | 42.68 |
| TP00100 | h | PEÓN ESPECIAL | 2.15 | 18.9 | 40.64 |
| MC00100 | h | COMPRESOR DOS MARTILLOS | 0.75 | 6.35 | 4.76 |
| ME00400 | h | RETROEXCAVADORA | 0.1 | 34.98 | 3.50 |
| WW00100 | u | DETONADOR ELÉCTRICO | 3 | 1 | 3.00 |
| WW00200 | kg | EXPLOSIVO GOMA 2E-C | 0.4 | 4.02 | 1.61 |
| WW00400 | u | PEQUEÑO MATERIAL | 1 | 0.3 | 0.30 |
|  |  | Total |  |  | 96.49 |

**02ZMM90001** m3 EXC. ZANJA TIERRA C. DURA, PROF. MAX. 1,5 m M. MEC. CUCH. 40 cm
Precio: 6.8
Excavación, en zanjas, de tierras de consistencia dura, realizada con medios mecánicos hasta una profundidad máxima de 1,5 m y cuchara de 40 cm ancho, incluso extracción a los bordes y perfilado de fondos y laterales. Medido el volumen en perfil natural.

| Código | Ud | Descripción | Rendimiento | Precio | Importe |
|---|---|---|---|---|---|
| TP00100 | h | PEÓN ESPECIAL | 0.1 | 18.9 | 1.89 |
| ME01400 | h | MINI RETROEXCAVADORA | 0.202 | 24.3 | 4.91 |
|  |  | Total |  |  | 6.8 |

**02ZMM90002** m3 EXC. ZANJA TIERRA C. MEDIA, PROF. MAX. 1,5 m M. MEC. CUCH. 40 cm
Precio: 5.03
Excavación, en zanjas, de tierras de consistencia media, realizada con medios mecánicos hasta una profundidad máxima de 1,5 m y cuchara de 40 cm ancho, incluso extracción a los bordes y perfilado de fondos y laterales. Medido el volumen en perfil natural.

| Código | Ud | Descripción | Rendimiento | Precio | Importe |
|---|---|---|---|---|---|
| TP00100 | h | PEÓN ESPECIAL | 0.08 | 18.9 | 1.51 |
| ME01400 | h | MINI RETROEXCAVADORA | 0.145 | 24.3 | 3.52 |
|  |  | Total |  |  | 5.03 |

**02ZMM90003** m3 EXC. ZANJA TIERRA C. BLANDA, PROF. MAX. 1,5 m M. MEC. CUCH. 40cm
Precio: 3.23
Excavación, en zanjas, de tierras de consistencia blanda, realizada con medios mecánicos hasta una profundidad máxima de 1,5 m y cuchara de 40 cm ancho, incluso extracción a los bordes y perfilado de fondos y laterales. Medido el volumen en perfil natural.

| Código | Ud | Descripción | Rendimiento | Precio | Importe |
|---|---|---|---|---|---|
| TP00100 | h | PEÓN ESPECIAL | 0.05 | 18.9 | 0.95 |
| ME01400 | h | MINI RETROEXCAVADORA | 0.094 | 24.3 | 2.28 |
|  |  | Total |  |  | 3.23 |

###### 02ZMW Varios (05/01/2008)

##### 02ZW Varios (09/10/2007)

### 03 CIMENTACIONES (31/01/2000)

#### 03A ARMADURAS (04/04/2006)

##### 03AC Barras corrugadas (04/06/2007)

###### 03ACC Barras corrugadas

**03ACC00010** kg ACERO EN BARRAS CORRUGADAS B400S EN CIMENT.
Precio: 1.16
Acero en barras corrugadas B 400 S en elementos de cimentación, incluso corte, labrado, colocación y p.p. de atado con alambre recocido, separadores, y puesta en obra; según instrucción EHE. Medido en peso nominal.

| Código | Ud | Descripción | Rendimiento | Precio | Importe |
|---|---|---|---|---|---|
| TO00600 | h | OF. 1ª FERRALLISTA | 0.02 | 19.85 | 0.40 |
| CA00220 | kg | ACERO B 400 S | 1.08 | 0.68 | 0.73 |
| CA01700 | kg | ALAMBRE DE ATAR | 0.005 | 1.23 | 0.01 |
| WW00400 | u | PEQUEÑO MATERIAL | 0.05 | 0.3 | 0.02 |
|  |  | Total |  |  | 1.16 |

**03ACC00011** kg ACERO EN BARRAS CORRUGADAS B500S EN CIMENT.
Precio: 1.3
Acero en barras corrugadas B 500 S en elementos de cimentación, incluso corte, labrado, colocación y p.p. de atado con alambre recocido, separadores y puesta en obra; según instrucción EHE. Medido en peso nominal.

| Código | Ud | Descripción | Rendimiento | Precio | Importe |
|---|---|---|---|---|---|
| TO00600 | h | OF. 1ª FERRALLISTA | 0.02 | 19.85 | 0.40 |
| CA00320 | kg | ACERO B 500 S | 1.08 | 0.81 | 0.87 |
| CA01700 | kg | ALAMBRE DE ATAR | 0.005 | 1.23 | 0.01 |
| WW00400 | u | PEQUEÑO MATERIAL | 0.05 | 0.3 | 0.02 |
|  |  | Total |  |  | 1.3 |

###### 03ACW Varios (04/06/2007)

##### 03AL Barras lisas (04/06/2007)

###### 03ALL Barras lisas (04/06/2007)

###### 03ALW Varios (04/06/2007)

##### 03AM Mallas electrosoldadas (04/06/2007)

###### 03AMM Mallas electrosoldadas

**03AMM00010** kg ACERO ME B500S EN MALLA ELECTROSOLDADA
Precio: 1.27
Acero en malla electrosoldada fábricada con alambres corrugados ME B 500 S en elementos de cimentación, incluso corte, colocación y solapes, puesto en obra según instrucción EHE. Medido en peso nominal.

| Código | Ud | Descripción | Rendimiento | Precio | Importe |
|---|---|---|---|---|---|
| TO00600 | h | OF. 1ª FERRALLISTA | 0.01 | 19.85 | 0.20 |
| CA00520 | kg | ACERO ELECTROSOLDADO ME B 500 S EN MALLA | 1.15 | 0.93 | 1.07 |
| CA01700 | kg | ALAMBRE DE ATAR | 0.001 | 1.23 | 0.00 |
|  |  | Total |  |  | 1.27 |

**03AMM00011** kg ACERO ME B500T EN MALLA ELECTROSOLDADA
Precio: 1.27
Acero en malla electrosoldada fábricada con alambres trefilados ME B 500 T en elementos de cimentación, incluso corte, colocación y solapes, puesto en obra según instrucción EHE. Medido en peso nominal.

| Código | Ud | Descripción | Rendimiento | Precio | Importe |
|---|---|---|---|---|---|
| TO00600 | h | OF. 1ª FERRALLISTA | 0.01 | 19.85 | 0.20 |
| CA00620 | kg | ACERO ELECTROSOLDADO ME B 500 T EN MALLA | 1.15 | 0.93 | 1.07 |
| CA01700 | kg | ALAMBRE DE ATAR | 0.001 | 1.23 | 0.00 |
|  |  | Total |  |  | 1.27 |

###### 03AMW Varios (04/06/2007)

##### 03AW Varios (04/04/2006)

###### 03AWW Varios (04/04/2006)

#### 03C CIMENTACIONES ESPECIALES (21/02/2007)

##### 03CC Consolidaciones (21/02/2007)

###### 03CCI Inyecciones (04/06/2007)

###### 03CCJ Jet-grouting

**03CCJ00100** m COLUMNA SUELO TRATADO DE DIÁM. 1 m
Precio: 279.21
Columna suelo tratado de 1 m de diámetro, ejecutada mediante perforación con entubación recuperable e inyección inducida a alta presión (Jet-Grouting) de lechada de cemento CEM I 32,5 N hasta 800 kg/m, incluso limpieza; según CTE. Medida la longitud de columna tratada.

| Código | Ud | Descripción | Rendimiento | Precio | Importe |
|---|---|---|---|---|---|
| TO02100 | h | OFICIAL 1ª | 4.2 | 19.85 | 83.37 |
| TP00100 | h | PEÓN ESPECIAL | 4.3 | 18.9 | 81.27 |
| GC80030 | t | CEMENTO CEM I 32,5 N A GRANEL | 0.8 | 121 | 96.80 |
| MP01000 | u | ALQUILER DE EQUIPO JET-GROUTING | 0.08 | 208.41 | 16.67 |
| WW00300 | u | MATERIAL COMPLEMENTARIO O PZAS. ESPECIALES | 2 | 0.55 | 1.10 |
|  |  | Total |  |  | 279.21 |

###### 03CCV Vibroflotación (04/06/2007)

###### 03CCW Varios (21/02/2007)

##### 03CM Muros pantalla

###### 03CMM Muros pantalla

**03CMM00002** m2 MURO PANTALLA 45 cm ESP. CUCH. MEC. Y 6 m PROF. (HA-25)
Precio: 146.5
Muro pantalla de 45 cm de espesor con cuchara mecánica y 6 m de profundidad formado por: excavación en zanja, lodos tixotrópicos, colocación de armadura (sin incluir esta), hormigónado del panel con hormigón para armar HA-25/F/20/IIa, consistencia fluida y tamaño máximo del árido 20 mm, incluso p.p. de encofrado de junta lateral, formación de murete guía, demolición del mismo y de la coronación de pantalla, limpieza y doblado de armaduras; construido según NCSR-02, EHE y CTE. Medida la superficie ejecutada hasta la plataforma de apoyo del equipo.

| Código | Ud | Descripción | Rendimiento | Precio | Importe |
|---|---|---|---|---|---|
| TO00100 | h | OF. 1ª ALBAÑILERÍA | 0.13 | 19.85 | 2.58 |
| TO00400 | h | OF. 1ª ENCOFRADOR | 0.005 | 19.85 | 0.10 |
| TO00600 | h | OF. 1ª FERRALLISTA | 0.06 | 19.85 | 1.19 |
| TP00100 | h | PEÓN ESPECIAL | 0.905 | 18.9 | 17.10 |
| CA00320 | kg | ACERO B 500 S | 2 | 0.81 | 1.62 |
| CH02920 | m3 | HORMIGÓN HA-25/P/20/IIa, SUMINISTRADO | 0.085 | 60.26 | 5.12 |
| CH02940 | m3 | HORMIGÓN HA-25/F/20/IIa, SUMINISTRADO | 0.618 | 60.98 | 37.69 |
| CP00100 | kg | BENTONITA | 40 | 0.21 | 8.40 |
| MC00100 | h | COMPRESOR DOS MARTILLOS | 0.292 | 6.35 | 1.85 |
| ME00400 | h | RETROEXCAVADORA | 0.012 | 34.98 | 0.42 |
| MP00100 | u | EQUIPO PANTALLA Y GRÚA AUXILIAR (ALQUILER) | 0.282 | 184.15 | 51.93 |
| MP00500 | m2 | PANTALLA POR P.P. DE TRANSP., MONTAJE Y DESM. DE EQUIPO | 1 | 13.55 | 13.55 |
| WW00300 | u | MATERIAL COMPLEMENTARIO O PZAS. ESPECIALES | 9 | 0.55 | 4.95 |
|  |  | Total |  |  | 146.5 |

**03CMM00004** m2 MURO PANTALLA 45 cm ESP. CUCH. MEC. Y 6 m PROF. (HA-30)
Precio: 148.74
Muro pantalla CCP de 45 cm de espesor con cuchara mecánica y 6 m de profundidad formado por: excavación en zanja, lodos tixotrópicos, colocación de armadura (sin incluir esta), hormigónado del panel con hormigón para armar HA-30/F/20/IIa, consistencia fluida y tamaño máximo del árido 20 mm, incluso p.p. de encofrado de junta lateral, formación de murete guía, demolición del mismo y de la coronación de pantalla, limpieza y doblado de armaduras; construido según NCSR-02, EHE y CTE. Medida la superficie ejecutada hasta la plataforma de apoyo del equipo.

| Código | Ud | Descripción | Rendimiento | Precio | Importe |
|---|---|---|---|---|---|
| TO00100 | h | OF. 1ª ALBAÑILERÍA | 0.13 | 19.85 | 2.58 |
| TO00400 | h | OF. 1ª ENCOFRADOR | 0.005 | 19.85 | 0.10 |
| TO00600 | h | OF. 1ª FERRALLISTA | 0.06 | 19.85 | 1.19 |
| TP00100 | h | PEÓN ESPECIAL | 0.905 | 18.9 | 17.10 |
| CA00320 | kg | ACERO B 500 S | 2 | 0.81 | 1.62 |
| CH02920 | m3 | HORMIGÓN HA-25/P/20/IIa, SUMINISTRADO | 0.085 | 60.26 | 5.12 |
| CH80150 | m3 | HORMIGÓN HA-30/F/20/IIa, SUMINISTRADO | 0.618 | 64.61 | 39.93 |
| CP00100 | kg | BENTONITA | 40 | 0.21 | 8.40 |
| MC00100 | h | COMPRESOR DOS MARTILLOS | 0.292 | 6.35 | 1.85 |
| ME00400 | h | RETROEXCAVADORA | 0.012 | 34.98 | 0.42 |
| MP00100 | u | EQUIPO PANTALLA Y GRÚA AUXILIAR (ALQUILER) | 0.282 | 184.15 | 51.93 |
| MP00500 | m2 | PANTALLA POR P.P. DE TRANSP., MONTAJE Y DESM. DE EQUIPO | 1 | 13.55 | 13.55 |
| WW00300 | u | MATERIAL COMPLEMENTARIO O PZAS. ESPECIALES | 9 | 0.55 | 4.95 |
|  |  | Total |  |  | 148.74 |

**03CMM00007** m2 MURO PANTALLA 50 cm ESP. CUCH. HIDR. Y 6 m PROF. (HA-30)
Precio: 154.31
Muro pantalla CCP de 50 cm de espesor con cuchara hidráulica y 6 m de profundidad formado por: excavación en zanja, lodos tixotrópicos, colocación de armadura (sin incluir esta), hormigónado del panel con hormigón para armar HA-30/F/20/IIa, consistencia fluida y tamaño máximo del árido 20 mm, incluso p.p. de encofrado de junta lateral, formación de murete guía, demolición del mismo y de la coronación de pantalla, limpieza y doblado de armaduras; construido según NCSR-02, EHE y CTE. Medida la superficie ejecutada hasta la plataforma de apoyo del equipo.

| Código | Ud | Descripción | Rendimiento | Precio | Importe |
|---|---|---|---|---|---|
| TO00100 | h | OF. 1ª ALBAÑILERÍA | 0.13 | 19.85 | 2.58 |
| TO00400 | h | OF. 1ª ENCOFRADOR | 0.005 | 19.85 | 0.10 |
| TO00600 | h | OF. 1ª FERRALLISTA | 0.06 | 19.85 | 1.19 |
| TP00100 | h | PEÓN ESPECIAL | 0.905 | 18.9 | 17.10 |
| CA00320 | kg | ACERO B 500 S | 2 | 0.81 | 1.62 |
| CH02920 | m3 | HORMIGÓN HA-25/P/20/IIa, SUMINISTRADO | 0.085 | 60.26 | 5.12 |
| CH80150 | m3 | HORMIGÓN HA-30/F/20/IIa, SUMINISTRADO | 0.688 | 64.61 | 44.45 |
| CP00100 | kg | BENTONITA | 45 | 0.21 | 9.45 |
| MC00100 | h | COMPRESOR DOS MARTILLOS | 0.292 | 6.35 | 1.85 |
| ME00400 | h | RETROEXCAVADORA | 0.012 | 34.98 | 0.42 |
| MP00100 | u | EQUIPO PANTALLA Y GRÚA AUXILIAR (ALQUILER) | 0.282 | 184.15 | 51.93 |
| MP00500 | m2 | PANTALLA POR P.P. DE TRANSP., MONTAJE Y DESM. DE EQUIPO | 1 | 13.55 | 13.55 |
| WW00300 | u | MATERIAL COMPLEMENTARIO O PZAS. ESPECIALES | 9 | 0.55 | 4.95 |
|  |  | Total |  |  | 154.31 |

**03CMM00012** m2 MURO PANTALLA 45 cm ESP. CUCH. MEC. Y DE 6 A 15 m PROF. (HA-25)
Precio: 122.36
Muro pantalla CCP de 45 cm de espesor con cuchara mecánica y de 6 a 15 m de profundidad, formado por: excavación en zanja, lodos tixotropicos, colocación de armadura (sin incluir esta), hormigónado del panel con hormigón HA-25/F/20/IIa, consistencia fluida y tamaño máximo del árido 20 mm, incluso p.p. de encofrado de junta lateral, formación de murete guía, demolición del mismo y de coronación de pantalla, limpieza y doblado de armaduras; construido según NCSR-02, EHE y CTE. Medida la superficie ejecutada hasta la plataforma de apoyo del equipo.

| Código | Ud | Descripción | Rendimiento | Precio | Importe |
|---|---|---|---|---|---|
| TO00100 | h | OF. 1ª ALBAÑILERÍA | 0.077 | 19.85 | 1.53 |
| TO00400 | h | OF. 1ª ENCOFRADOR | 0.005 | 19.85 | 0.10 |
| TO00600 | h | OF. 1ª FERRALLISTA | 0.03 | 19.85 | 0.60 |
| TP00100 | h | PEÓN ESPECIAL | 0.471 | 18.9 | 8.90 |
| CA00320 | kg | ACERO B 500 S | 1 | 0.81 | 0.81 |
| CH02920 | m3 | HORMIGÓN HA-25/P/20/IIa, SUMINISTRADO | 0.043 | 60.26 | 2.59 |
| CH02940 | m3 | HORMIGÓN HA-25/F/20/IIa, SUMINISTRADO | 0.597 | 60.98 | 36.41 |
| CP00100 | kg | BENTONITA | 40 | 0.21 | 8.40 |
| MC00100 | h | COMPRESOR DOS MARTILLOS | 0.146 | 6.35 | 0.93 |
| ME00400 | h | RETROEXCAVADORA | 0.006 | 34.98 | 0.21 |
| MP00100 | u | EQUIPO PANTALLA Y GRÚA AUXILIAR (ALQUILER) | 0.249 | 184.15 | 45.85 |
| MP00500 | m2 | PANTALLA POR P.P. DE TRANSP., MONTAJE Y DESM. DE EQUIPO | 1 | 13.55 | 13.55 |
| WW00300 | u | MATERIAL COMPLEMENTARIO O PZAS. ESPECIALES | 4.5 | 0.55 | 2.48 |
|  |  | Total |  |  | 122.36 |

**03CMM00014** m2 MURO PANTALLA 45 cm ESP. CUCH. MEC. Y DE 6 A 15 m PROF. (HA-30)
Precio: 124.52
Muro pantalla CCP de 45 cm de espesor con cuchara mecánica y de 6 a 15 m de profundidad, formado por: excavación en zanja, lodos tixotrópicos, colocación de armadura (sin incluir esta), hormigónado del panel con hormigón para armar HA-30/F/20/IIa, consistencia fluida y tamaño máximo del árido 20 mm, incluso p.p. de encofrado de junta lateral, formación de murete guía, demolición del mismo y de coronación de pantalla, limpieza y doblado de armaduras; construido según NCSR-02, EHE y CTE. Medida la superficie ejecutada hasta la plataforma de apoyo del equipo.

| Código | Ud | Descripción | Rendimiento | Precio | Importe |
|---|---|---|---|---|---|
| TO00100 | h | OF. 1ª ALBAÑILERÍA | 0.077 | 19.85 | 1.53 |
| TO00400 | h | OF. 1ª ENCOFRADOR | 0.005 | 19.85 | 0.10 |
| TO00600 | h | OF. 1ª FERRALLISTA | 0.03 | 19.85 | 0.60 |
| TP00100 | h | PEÓN ESPECIAL | 0.471 | 18.9 | 8.90 |
| CA00320 | kg | ACERO B 500 S | 1 | 0.81 | 0.81 |
| CH02920 | m3 | HORMIGÓN HA-25/P/20/IIa, SUMINISTRADO | 0.043 | 60.26 | 2.59 |
| CH80150 | m3 | HORMIGÓN HA-30/F/20/IIa, SUMINISTRADO | 0.597 | 64.61 | 38.57 |
| CP00100 | kg | BENTONITA | 40 | 0.21 | 8.40 |
| MC00100 | h | COMPRESOR DOS MARTILLOS | 0.146 | 6.35 | 0.93 |
| ME00400 | h | RETROEXCAVADORA | 0.006 | 34.98 | 0.21 |
| MP00100 | u | EQUIPO PANTALLA Y GRÚA AUXILIAR (ALQUILER) | 0.249 | 184.15 | 45.85 |
| MP00500 | m2 | PANTALLA POR P.P. DE TRANSP., MONTAJE Y DESM. DE EQUIPO | 1 | 13.55 | 13.55 |
| WW00300 | u | MATERIAL COMPLEMENTARIO O PZAS. ESPECIALES | 4.5 | 0.55 | 2.48 |
|  |  | Total |  |  | 124.52 |

**03CMM00017** m2 MURO PANTALLA 50 cm ESP. CUCH. HIDR. Y DE 6 A 15 m PROF. (HA-30)
Precio: 129.87
Muro pantalla CCP de 50 cm de espesor con cuchara hidráulica y de 6 a 15 m de profundidad, formado por: excavación en zanja, lodos tixotrópicos, colocación de armadura (sin incluir esta), hormigónado del panel con hormigón para armar HA-30/F/20/IIa, consistencia fluida y tamaño máximo del árido 20 mm, incluso p.p. de encofrado de junta lateral, formación de murete guía, demolición del mismo y de coronación de pantalla, limpieza y doblado de armaduras; construido según NCSR-02, EHE y CTE. Medida la superficie ejecutada hasta la plataforma de apoyo del equipo.

| Código | Ud | Descripción | Rendimiento | Precio | Importe |
|---|---|---|---|---|---|
| TO00100 | h | OF. 1ª ALBAÑILERÍA | 0.077 | 19.85 | 1.53 |
| TO00400 | h | OF. 1ª ENCOFRADOR | 0.005 | 19.85 | 0.10 |
| TO00600 | h | OF. 1ª FERRALLISTA | 0.03 | 19.85 | 0.60 |
| TP00100 | h | PEÓN ESPECIAL | 0.471 | 18.9 | 8.90 |
| CA00320 | kg | ACERO B 500 S | 1 | 0.81 | 0.81 |
| CH02940 | m3 | HORMIGÓN HA-25/F/20/IIa, SUMINISTRADO | 0.043 | 60.98 | 2.62 |
| CH80150 | m3 | HORMIGÓN HA-30/F/20/IIa, SUMINISTRADO | 0.663 | 64.61 | 42.84 |
| CP00100 | kg | BENTONITA | 45 | 0.21 | 9.45 |
| MC00100 | h | COMPRESOR DOS MARTILLOS | 0.146 | 6.35 | 0.93 |
| ME00400 | h | RETROEXCAVADORA | 0.006 | 34.98 | 0.21 |
| MP00100 | u | EQUIPO PANTALLA Y GRÚA AUXILIAR (ALQUILER) | 0.249 | 184.15 | 45.85 |
| MP00500 | m2 | PANTALLA POR P.P. DE TRANSP., MONTAJE Y DESM. DE EQUIPO | 1 | 13.55 | 13.55 |
| WW00300 | u | MATERIAL COMPLEMENTARIO O PZAS. ESPECIALES | 4.5 | 0.55 | 2.48 |
|  |  | Total |  |  | 129.87 |

**03CMM00022** m2 MURO PANTALLA 45 cm ESP. CUCH. MEC. Y MÁS DE 15 m PROF. (HA-25)
Precio: 111.87
Muro pantalla CCP de 45 cm de espesor con cuchara mecánica y más de 15 m de profundidad, formado por: excavación en zanja, lodos tixotrópicos, colocación de armadura (sin incluir esta), hormigónado del panel con hormigón para armar HA-25/F/20/IIa, consistencia fluida y tamaño máximo del árido 20 mm, incluso p.p. de encofrado de junta lateral, formación de murete guía, demolición del mismo y de coronación de pantalla, limpieza y doblado de armaduras; construido según NCSR-02, EHE y CTE. Medida la superficie ejecutada hasta la plataforma de apoyo del equipo.

| Código | Ud | Descripción | Rendimiento | Precio | Importe |
|---|---|---|---|---|---|
| TO00100 | h | OF. 1ª ALBAÑILERÍA | 0.034 | 19.85 | 0.67 |
| TO00400 | h | OF. 1ª ENCOFRADOR | 0.005 | 19.85 | 0.10 |
| TO00600 | h | OF. 1ª FERRALLISTA | 0.02 | 19.85 | 0.40 |
| TP00100 | h | PEÓN ESPECIAL | 0.272 | 18.9 | 5.14 |
| CA00320 | kg | ACERO B 500 S | 0.667 | 0.81 | 0.54 |
| CH02920 | m3 | HORMIGÓN HA-25/P/20/IIa, SUMINISTRADO | 0.026 | 60.26 | 1.57 |
| CH02940 | m3 | HORMIGÓN HA-25/F/20/IIa, SUMINISTRADO | 0.591 | 60.98 | 36.04 |
| CP00100 | kg | BENTONITA | 40 | 0.21 | 8.40 |
| MC00100 | h | COMPRESOR DOS MARTILLOS | 0.087 | 6.35 | 0.55 |
| ME00400 | h | RETROEXCAVADORA | 0.005 | 34.98 | 0.17 |
| MP00100 | u | EQUIPO PANTALLA Y GRÚA AUXILIAR (ALQUILER) | 0.234 | 184.15 | 43.09 |
| MP00500 | m2 | PANTALLA POR P.P. DE TRANSP., MONTAJE Y DESM. DE EQUIPO | 1 | 13.55 | 13.55 |
| WW00300 | u | MATERIAL COMPLEMENTARIO O PZAS. ESPECIALES | 3 | 0.55 | 1.65 |
|  |  | Total |  |  | 111.87 |

**03CMM00024** m2 MURO PANTALLA 45 cm ESP. CUCH. MEC. Y MÁS DE 15 m PROF. (HA-30)
Precio: 117.54
Muro pantalla CCP de 45 cm de espesor con cuchara mecánica y más de 15 m de profundidad, formado por: excavación en zanja, lodos tixotrópicos, colocación de armadura (sin incluir esta), hormigónado del panel con hormigón para armar HA-30/F/20/IIa, consistencia fluida y tamaño máximo del árido 20 mm, incluso p.p. de encofrado de junta lateral, formación de murete guía, demolición del mismo y de coronación de pantalla, limpieza y doblado de armaduras; construido según NCSR-02, EHE y CTE. Medida la superficie ejecutada hasta la plataforma de apoyo del equipo.

| Código | Ud | Descripción | Rendimiento | Precio | Importe |
|---|---|---|---|---|---|
| TO00100 | h | OF. 1ª ALBAÑILERÍA | 0.034 | 19.85 | 0.67 |
| TO00400 | h | OF. 1ª ENCOFRADOR | 0.005 | 19.85 | 0.10 |
| TO00600 | h | OF. 1ª FERRALLISTA | 0.02 | 19.85 | 0.40 |
| TP00100 | h | PEÓN ESPECIAL | 0.272 | 18.9 | 5.14 |
| CA00320 | kg | ACERO B 500 S | 0.667 | 0.81 | 0.54 |
| CH02920 | m3 | HORMIGÓN HA-25/P/20/IIa, SUMINISTRADO | 0.026 | 60.26 | 1.57 |
| CH80150 | m3 | HORMIGÓN HA-30/F/20/IIa, SUMINISTRADO | 0.591 | 64.61 | 38.18 |
| CP00100 | kg | BENTONITA | 40 | 0.21 | 8.40 |
| MC00100 | h | COMPRESOR DOS MARTILLOS | 0.087 | 6.35 | 0.55 |
| ME00300 | h | PALA CARGADORA | 0.029 | 23.87 | 0.69 |
| ME00400 | h | RETROEXCAVADORA | 0.005 | 34.98 | 0.17 |
| MK00100 | h | CAMIÓN BASCULANTE | 0.111 | 25.6 | 2.84 |
| MP00100 | u | EQUIPO PANTALLA Y GRÚA AUXILIAR (ALQUILER) | 0.234 | 184.15 | 43.09 |
| MP00500 | m2 | PANTALLA POR P.P. DE TRANSP., MONTAJE Y DESM. DE EQUIPO | 1 | 13.55 | 13.55 |
| WW00300 | u | MATERIAL COMPLEMENTARIO O PZAS. ESPECIALES | 3 | 0.55 | 1.65 |
|  |  | Total |  |  | 117.54 |

**03CMM00027** m2 MURO PANTALLA 50 cm ESP. CUCH. HIDR. Y MÁS DE 15 m PROF. (HA-30)
Precio: 119.33
Muro pantalla CCP de 50 cm de espesor con cuchara hidráulica y más de 15 m de profundidad, formado por: excavación en zanja, lodos tixotrópicos, colocación de armadura (sin incluir esta), hormigónado del panel con hormigón para armar HA-30/F/20/IIa, consistencia fluida y tamaño máximo del árido 20 mm, incluso p.p. de encofrado de junta lateral, formación de murete guía, demolición del mismo y de coronación de pantalla, limpieza y doblado de armaduras; construido según NCSR-02, EHE y CTE. Medida la superficie ejecutada hasta la plataforma de apoyo del equipo.

| Código | Ud | Descripción | Rendimiento | Precio | Importe |
|---|---|---|---|---|---|
| TO00100 | h | OF. 1ª ALBAÑILERÍA | 0.034 | 19.85 | 0.67 |
| TO00400 | h | OF. 1ª ENCOFRADOR | 0.005 | 19.85 | 0.10 |
| TO00600 | h | OF. 1ª FERRALLISTA | 0.02 | 19.85 | 0.40 |
| TP00100 | h | PEÓN ESPECIAL | 0.272 | 18.9 | 5.14 |
| CA00320 | kg | ACERO B 500 S | 0.667 | 0.81 | 0.54 |
| CH02920 | m3 | HORMIGÓN HA-25/P/20/IIa, SUMINISTRADO | 0.026 | 60.26 | 1.57 |
| CH80150 | m3 | HORMIGÓN HA-30/F/20/IIa, SUMINISTRADO | 0.657 | 64.61 | 42.45 |
| CP00100 | kg | BENTONITA | 45 | 0.21 | 9.45 |
| MC00100 | h | COMPRESOR DOS MARTILLOS | 0.087 | 6.35 | 0.55 |
| ME00400 | h | RETROEXCAVADORA | 0.005 | 34.98 | 0.17 |
| MP00100 | u | EQUIPO PANTALLA Y GRÚA AUXILIAR (ALQUILER) | 0.234 | 184.15 | 43.09 |
| MP00500 | m2 | PANTALLA POR P.P. DE TRANSP., MONTAJE Y DESM. DE EQUIPO | 1 | 13.55 | 13.55 |
| WW00300 | u | MATERIAL COMPLEMENTARIO O PZAS. ESPECIALES | 3 | 0.55 | 1.65 |
|  |  | Total |  |  | 119.33 |

**03CMM00092** m2 MURO PANTALLA 60 cm ESP. CUCH. HIDR. Y 6 m PROF. (HA-30)
Precio: 182.07
Muro pantalla CCP de 60 cm de espesor con cuchara hidráulica y 6 m de profundidad formado por: excavación en zanja, con lodos tixotropicos, colocación de armadura (sin incluir esta), hormigónado del panel con hormigón HA-30/F/20/IIa, consistencia fluida y tamaño máximo del árido 20 mm, incluso p.p. de encofrado de junta lateral formación de murete guía, demolición del mismo y de coronación de pantalla, limpieza y doblado de armaduras; construido según NCSR-02, EHE y CTE. Medida la superficie ejecutada hasta la plataforma de apoyo del equipo.

| Código | Ud | Descripción | Rendimiento | Precio | Importe |
|---|---|---|---|---|---|
| TO00100 | h | OF. 1ª ALBAÑILERÍA | 0.13 | 19.85 | 2.58 |
| TO00400 | h | OF. 1ª ENCOFRADOR | 0.005 | 19.85 | 0.10 |
| TO00600 | h | OF. 1ª FERRALLISTA | 0.06 | 19.85 | 1.19 |
| TP00100 | h | PEÓN ESPECIAL | 0.976 | 18.9 | 18.45 |
| CA00320 | kg | ACERO B 500 S | 2 | 0.81 | 1.62 |
| CH02920 | m3 | HORMIGÓN HA-25/P/20/IIa, SUMINISTRADO | 0.085 | 60.26 | 5.12 |
| CH80150 | m3 | HORMIGÓN HA-30/F/20/IIa, SUMINISTRADO | 0.824 | 64.61 | 53.24 |
| CP00100 | kg | BENTONITA | 48 | 0.21 | 10.08 |
| MC00100 | h | COMPRESOR DOS MARTILLOS | 0.325 | 6.35 | 2.06 |
| ME00400 | h | RETROEXCAVADORA | 0.018 | 34.98 | 0.63 |
| MP00100 | u | EQUIPO PANTALLA Y GRÚA AUXILIAR (ALQUILER) | 0.372 | 184.15 | 68.50 |
| MP00500 | m2 | PANTALLA POR P.P. DE TRANSP., MONTAJE Y DESM. DE EQUIPO | 1 | 13.55 | 13.55 |
| WW00300 | u | MATERIAL COMPLEMENTARIO O PZAS. ESPECIALES | 9 | 0.55 | 4.95 |
|  |  | Total |  |  | 182.07 |

**03CMM00102** m2 MURO PANTALLA 65 cm ESP. CUCH. MEC. Y 6 m PROF. (HA-25)
Precio: 183.71
Muro pantalla CCP de 65 cm de espesor con cuchara mecánica y 6 m de profundidad formado por: excavación en zanja, con lodos tixotrópicos, colocación de armadura (sin incluir esta), hormigónado del panel con hormigón para armar HA-25/F/20/IIa, consistencia fluida y tamaño máximo del árido 20 mm, incluso p.p. de encofrado de junta lateral formación de murete guía, demolición del mismo y de coronación de pantalla, limpieza y doblado de armaduras; construido según NCSR-02, EHE y CTE. Medida la superficie ejecutada hasta la plataforma de apoyo del equipo.

| Código | Ud | Descripción | Rendimiento | Precio | Importe |
|---|---|---|---|---|---|
| TO00100 | h | OF. 1ª ALBAÑILERÍA | 0.13 | 19.85 | 2.58 |
| TO00400 | h | OF. 1ª ENCOFRADOR | 0.005 | 19.85 | 0.10 |
| TO00600 | h | OF. 1ª FERRALLISTA | 0.06 | 19.85 | 1.19 |
| TP00100 | h | PEÓN ESPECIAL | 0.976 | 18.9 | 18.45 |
| CA00320 | kg | ACERO B 500 S | 2 | 0.81 | 1.62 |
| CH02920 | m3 | HORMIGÓN HA-25/P/20/IIa, SUMINISTRADO | 0.085 | 60.26 | 5.12 |
| CH02940 | m3 | HORMIGÓN HA-25/F/20/IIa, SUMINISTRADO | 0.893 | 60.98 | 54.46 |
| CP00100 | kg | BENTONITA | 50 | 0.21 | 10.50 |
| MC00100 | h | COMPRESOR DOS MARTILLOS | 0.325 | 6.35 | 2.06 |
| ME00400 | h | RETROEXCAVADORA | 0.018 | 34.98 | 0.63 |
| MP00100 | u | EQUIPO PANTALLA Y GRÚA AUXILIAR (ALQUILER) | 0.372 | 184.15 | 68.50 |
| MP00500 | m2 | PANTALLA POR P.P. DE TRANSP., MONTAJE Y DESM. DE EQUIPO | 1 | 13.55 | 13.55 |
| WW00300 | u | MATERIAL COMPLEMENTARIO O PZAS. ESPECIALES | 9 | 0.55 | 4.95 |
|  |  | Total |  |  | 183.71 |

**03CMM00106** m2 MURO PANTALLA 65 cm ESP. CUCH. MEC. Y 6 m PROF. (HA-30)
Precio: 186.95
Muro pantalla CCP de 65 cm de espesor con cuchara mecánica y 6 m de profundidad formado por: excavación en zanja, con lodos tixotrópicos, colocación de armadura (sin incluir esta), hormigónado del panel con hormigón para armar HA-30/F/20/IIa, consistencia fluida y tamaño máximo del árido 20 mm, incluso p.p. de encofrado de junta lateral formación de murete guía, demolición del mismo y de coronación de pantalla, limpieza y doblado de armaduraso; construido según NCSR-02, EHE y CTE. Medida la superficie ejecutada hasta la plataforma de apoyo del equipo.

| Código | Ud | Descripción | Rendimiento | Precio | Importe |
|---|---|---|---|---|---|
| TO00100 | h | OF. 1ª ALBAÑILERÍA | 0.13 | 19.85 | 2.58 |
| TO00400 | h | OF. 1ª ENCOFRADOR | 0.005 | 19.85 | 0.10 |
| TO00600 | h | OF. 1ª FERRALLISTA | 0.06 | 19.85 | 1.19 |
| TP00100 | h | PEÓN ESPECIAL | 0.976 | 18.9 | 18.45 |
| CA00320 | kg | ACERO B 500 S | 2 | 0.81 | 1.62 |
| CH02920 | m3 | HORMIGÓN HA-25/P/20/IIa, SUMINISTRADO | 0.085 | 60.26 | 5.12 |
| CH80150 | m3 | HORMIGÓN HA-30/F/20/IIa, SUMINISTRADO | 0.893 | 64.61 | 57.70 |
| CP00100 | kg | BENTONITA | 50 | 0.21 | 10.50 |
| MC00100 | h | COMPRESOR DOS MARTILLOS | 0.325 | 6.35 | 2.06 |
| ME00400 | h | RETROEXCAVADORA | 0.018 | 34.98 | 0.63 |
| MP00100 | u | EQUIPO PANTALLA Y GRÚA AUXILIAR (ALQUILER) | 0.372 | 184.15 | 68.50 |
| MP00500 | m2 | PANTALLA POR P.P. DE TRANSP., MONTAJE Y DESM. DE EQUIPO | 1 | 13.55 | 13.55 |
| WW00300 | u | MATERIAL COMPLEMENTARIO O PZAS. ESPECIALES | 9 | 0.55 | 4.95 |
|  |  | Total |  |  | 186.95 |

**03CMM00109** m2 MURO PANTALLA 60 cm ESP. CUCH. HIDR. Y DE 6 A 15 m PROF. (HA-30)
Precio: 154.38
Muro pantalla CCP de 60 cm de espesor con cuchara hidráulica y de 6 a 15 m de profundidad formado por: excavación en zanja, con lodos tixotrópicos, colocación de armadura (sin incluir esta), hormigónado del panel con hormigón para armar HA-30/F/20/IIa, consistencia fluida y tamaño máximo del árido 20 mm, incluso p.p. de encofrado de junta lateral formación de murete guía, demolición del mismo y de coronación de pantalla, limpieza y doblado de armaduras; construido según NCSR-02, EHE y CTE. Medida la superficie ejecutada hasta la plataforma de apoyo del equipo.

| Código | Ud | Descripción | Rendimiento | Precio | Importe |
|---|---|---|---|---|---|
| TO00100 | h | OF. 1ª ALBAÑILERÍA | 0.077 | 19.85 | 1.53 |
| TO00400 | h | OF. 1ª ENCOFRADOR | 0.005 | 19.85 | 0.10 |
| TO00600 | h | OF. 1ª FERRALLISTA | 0.03 | 19.85 | 0.60 |
| TP00100 | h | PEÓN ESPECIAL | 0.507 | 18.9 | 9.58 |
| CA00320 | kg | ACERO B 500 S | 1 | 0.81 | 0.81 |
| CH02920 | m3 | HORMIGÓN HA-25/P/20/IIa, SUMINISTRADO | 0.043 | 60.26 | 2.59 |
| CH80150 | m3 | HORMIGÓN HA-30/F/20/IIa, SUMINISTRADO | 0.8 | 64.61 | 51.69 |
| CP00100 | kg | BENTONITA | 48 | 0.21 | 10.08 |
| MC00100 | h | COMPRESOR DOS MARTILLOS | 0.162 | 6.35 | 1.03 |
| ME00400 | h | RETROEXCAVADORA | 0.009 | 34.98 | 0.31 |
| MP00100 | u | EQUIPO PANTALLA Y GRÚA AUXILIAR (ALQUILER) | 0.326 | 184.15 | 60.03 |
| MP00500 | m2 | PANTALLA POR P.P. DE TRANSP., MONTAJE Y DESM. DE EQUIPO | 1 | 13.55 | 13.55 |
| WW00300 | u | MATERIAL COMPLEMENTARIO O PZAS. ESPECIALES | 4.5 | 0.55 | 2.48 |
|  |  | Total |  |  | 154.38 |

**03CMM00112** m2 MURO PANTALLA 65 cm ESP. CUCH. MEC. Y DE 6 A 15 m PROF. (HA-25)
Precio: 155.86
Muro pantalla CCP de 65 cm de espesor con cuchara mecánica y de 6 a 15 m de profundidad formado por: excavación en zanja, con lodos tixotrópicos, colocación de armadura (sin incluir esta), hormigónado del panel con hormigón para armar HA-25/F/20/IIa, consistencia fluida y tamaño máximo del árido 20 mm, incluso p.p. de encofrado de junta lateral formación de murete guía, demolición del mismo y de coronación de pantalla, limpieza y doblado de armaduras; construido según NCSR-02, EHE y CTE. Medida la superficie ejecutada hasta la plataforma de apoyo del equipo.

| Código | Ud | Descripción | Rendimiento | Precio | Importe |
|---|---|---|---|---|---|
| TO00100 | h | OF. 1ª ALBAÑILERÍA | 0.077 | 19.85 | 1.53 |
| TO00400 | h | OF. 1ª ENCOFRADOR | 0.005 | 19.85 | 0.10 |
| TO00600 | h | OF. 1ª FERRALLISTA | 0.03 | 19.85 | 0.60 |
| TP00100 | h | PEÓN ESPECIAL | 0.507 | 18.9 | 9.58 |
| CA00320 | kg | ACERO B 500 S | 1 | 0.81 | 0.81 |
| CH02920 | m3 | HORMIGÓN HA-25/P/20/IIa, SUMINISTRADO | 0.043 | 60.26 | 2.59 |
| CH02940 | m3 | HORMIGÓN HA-25/F/20/IIa, SUMINISTRADO | 0.865 | 60.98 | 52.75 |
| CP00100 | kg | BENTONITA | 50 | 0.21 | 10.50 |
| MC00100 | h | COMPRESOR DOS MARTILLOS | 0.162 | 6.35 | 1.03 |
| ME00400 | h | RETROEXCAVADORA | 0.009 | 34.98 | 0.31 |
| MP00100 | u | EQUIPO PANTALLA Y GRÚA AUXILIAR (ALQUILER) | 0.326 | 184.15 | 60.03 |
| MP00500 | m2 | PANTALLA POR P.P. DE TRANSP., MONTAJE Y DESM. DE EQUIPO | 1 | 13.55 | 13.55 |
| WW00300 | u | MATERIAL COMPLEMENTARIO O PZAS. ESPECIALES | 4.5 | 0.55 | 2.48 |
|  |  | Total |  |  | 155.86 |

**03CMM00116** m2 MURO PANTALLA 65 cm ESP. CUCH. MEC. Y DE 6 A 15 m PROF. (HA-30)
Precio: 159
Muro pantalla CCP de 65 cm de espesor con cuchara mecánica y de 6 a 15 m de profundidad formado por: excavación en zanja, con lodos tixotrópicos, colocación de armadura (sin incluir esta), hormigónado del panel con hormigón para armar HA-30/F/20/IIa, consistencia fluida y tamaño máximo del árido 20 mm, incluso p.p. de encofrado de junta lateral formación de murete guía, demolición del mismo y de coronación de pantalla, limpieza y doblado de armaduras; construido según NCSR-02, EHE y CTE. Medida la superficie ejecutada hasta la plataforma de apoyo del equipo.

| Código | Ud | Descripción | Rendimiento | Precio | Importe |
|---|---|---|---|---|---|
| TO00100 | h | OF. 1ª ALBAÑILERÍA | 0.077 | 19.85 | 1.53 |
| TO00400 | h | OF. 1ª ENCOFRADOR | 0.005 | 19.85 | 0.10 |
| TO00600 | h | OF. 1ª FERRALLISTA | 0.03 | 19.85 | 0.60 |
| TP00100 | h | PEÓN ESPECIAL | 0.507 | 18.9 | 9.58 |
| CA00320 | kg | ACERO B 500 S | 1 | 0.81 | 0.81 |
| CH02920 | m3 | HORMIGÓN HA-25/P/20/IIa, SUMINISTRADO | 0.043 | 60.26 | 2.59 |
| CH80150 | m3 | HORMIGÓN HA-30/F/20/IIa, SUMINISTRADO | 0.865 | 64.61 | 55.89 |
| CP00100 | kg | BENTONITA | 50 | 0.21 | 10.50 |
| MC00100 | h | COMPRESOR DOS MARTILLOS | 0.162 | 6.35 | 1.03 |
| ME00400 | h | RETROEXCAVADORA | 0.009 | 34.98 | 0.31 |
| MP00100 | u | EQUIPO PANTALLA Y GRÚA AUXILIAR (ALQUILER) | 0.326 | 184.15 | 60.03 |
| MP00500 | m2 | PANTALLA POR P.P. DE TRANSP., MONTAJE Y DESM. DE EQUIPO | 1 | 13.55 | 13.55 |
| WW00300 | u | MATERIAL COMPLEMENTARIO O PZAS. ESPECIALES | 4.5 | 0.55 | 2.48 |
|  |  | Total |  |  | 159 |

**03CMM00119** m2 MURO PANTALLA 60 cm ESP. CUCH. HIDR. Y MÁS DE 15 m PROF. (HA-30)
Precio: 141.84
Muro pantalla CCP de 60 cm de espesor con cuchara hidráulica y más de 15 m de profundidad formado por: excavación en zanja, con lodos tixotrópicos, colocación de armadura (sin incluir esta), hormigónado del panel con hormigón para armar HA-30/F/20/IIa, consistencia fluida y tamaño máximo del árido 20 mm, incluso p.p. de encofrado de junta lateral, formación de murete guía, demolición del mismo y de coronación de pantalla, limpieza y doblado de armaduras; construido según NCSR-02, EHE y CTE. Medida la superficie ejecutada hasta la plataforma de apoyo del equipo.

| Código | Ud | Descripción | Rendimiento | Precio | Importe |
|---|---|---|---|---|---|
| TO00100 | h | OF. 1ª ALBAÑILERÍA | 0.034 | 19.85 | 0.67 |
| TO00400 | h | OF. 1ª ENCOFRADOR | 0.005 | 19.85 | 0.10 |
| TO00600 | h | OF. 1ª FERRALLISTA | 0.02 | 19.85 | 0.40 |
| TP00100 | h | PEÓN ESPECIAL | 0.294 | 18.9 | 5.56 |
| CA00320 | kg | ACERO B 500 S | 0.667 | 0.81 | 0.54 |
| CH02920 | m3 | HORMIGÓN HA-25/P/20/IIa, SUMINISTRADO | 0.026 | 60.26 | 1.57 |
| CH80150 | m3 | HORMIGÓN HA-30/F/20/IIa, SUMINISTRADO | 0.788 | 64.61 | 50.91 |
| CP00100 | kg | BENTONITA | 48 | 0.21 | 10.08 |
| MC00100 | h | COMPRESOR DOS MARTILLOS | 0.097 | 6.35 | 0.62 |
| ME00400 | h | RETROEXCAVADORA | 0.006 | 34.98 | 0.21 |
| MP00100 | u | EQUIPO PANTALLA Y GRÚA AUXILIAR (ALQUILER) | 0.304 | 184.15 | 55.98 |
| MP00500 | m2 | PANTALLA POR P.P. DE TRANSP., MONTAJE Y DESM. DE EQUIPO | 1 | 13.55 | 13.55 |
| WW00300 | u | MATERIAL COMPLEMENTARIO O PZAS. ESPECIALES | 3 | 0.55 | 1.65 |
|  |  | Total |  |  | 141.84 |

**03CMM00122** m2 MURO PANTALLA 65 cm ESP. CUCH. MEC. Y MÁS DE 15 m PROF. (HA-25)
Precio: 143.43
Muro pantalla CCP de 65 cm de espesor con cuchara mecánica y más de 15 m de profundidad formado por: excavación en zanja, con lodos tixotrópicos, colocación de armadura (sin incluir esta), hormigónado del panel con hormigón para armar HA-25/F/20/IIa, consistencia fluida y tamaño máximo del árido 20 mm, incluso p.p. de encofrado de junta lateral, formación de murete guía, demolición del mismo y de coronación de pantalla, limpieza y doblado de armaduras; construido según NCSR-02, EHE y CTE. Medida la superficie ejecutada hasta la plataforma de apoyo del equipo.

| Código | Ud | Descripción | Rendimiento | Precio | Importe |
|---|---|---|---|---|---|
| TO00100 | h | OF. 1ª ALBAÑILERÍA | 0.034 | 19.85 | 0.67 |
| TO00400 | h | OF. 1ª ENCOFRADOR | 0.005 | 19.85 | 0.10 |
| TO00600 | h | OF. 1ª FERRALLISTA | 0.02 | 19.85 | 0.40 |
| TP00100 | h | PEÓN ESPECIAL | 0.294 | 18.9 | 5.56 |
| CA00320 | kg | ACERO B 500 S | 0.667 | 0.81 | 0.54 |
| CH02920 | m3 | HORMIGÓN HA-25/P/20/IIa, SUMINISTRADO | 0.026 | 60.26 | 1.57 |
| CH02940 | m3 | HORMIGÓN HA-25/F/20/IIa, SUMINISTRADO | 0.854 | 60.98 | 52.08 |
| CP00100 | kg | BENTONITA | 50 | 0.21 | 10.50 |
| MC00100 | h | COMPRESOR DOS MARTILLOS | 0.097 | 6.35 | 0.62 |
| ME00400 | h | RETROEXCAVADORA | 0.006 | 34.98 | 0.21 |
| MP00100 | u | EQUIPO PANTALLA Y GRÚA AUXILIAR (ALQUILER) | 0.304 | 184.15 | 55.98 |
| MP00500 | m2 | PANTALLA POR P.P. DE TRANSP., MONTAJE Y DESM. DE EQUIPO | 1 | 13.55 | 13.55 |
| WW00300 | u | MATERIAL COMPLEMENTARIO O PZAS. ESPECIALES | 3 | 0.55 | 1.65 |
|  |  | Total |  |  | 143.43 |

**03CMM00126** m2 MURO PANTALLA 65 cm ESP. CUCH. MEC. Y MÁS DE 15 m PROF. (HA-30)
Precio: 146.53
Muro pantalla CCP de 65 cm de espesor con cuchara mecánica y más de 15 m de profundidad formado por: excavación en zanja, con lodos tixotrópicos, colocación de armadura (sin incluir esta), hormigónado del panel con hormigón para armar HA-30/F/20/IIa, consistencia fluida y tamaño máximo del árido 20 mm, incluso p.p. de encofrado de junta lateral, formación de murete guía, demolición del mismo y de coronación de pantalla, limpieza y doblado de armaduras; construido según NCSR-02, EHE y CTEC. Medida la superficie ejecutada hasta la plataforma de apoyo del equipo.

| Código | Ud | Descripción | Rendimiento | Precio | Importe |
|---|---|---|---|---|---|
| TO00100 | h | OF. 1ª ALBAÑILERÍA | 0.034 | 19.85 | 0.67 |
| TO00400 | h | OF. 1ª ENCOFRADOR | 0.005 | 19.85 | 0.10 |
| TO00600 | h | OF. 1ª FERRALLISTA | 0.02 | 19.85 | 0.40 |
| TP00100 | h | PEÓN ESPECIAL | 0.294 | 18.9 | 5.56 |
| CA00320 | kg | ACERO B 500 S | 0.667 | 0.81 | 0.54 |
| CH02920 | m3 | HORMIGÓN HA-25/P/20/IIa, SUMINISTRADO | 0.026 | 60.26 | 1.57 |
| CH80150 | m3 | HORMIGÓN HA-30/F/20/IIa, SUMINISTRADO | 0.854 | 64.61 | 55.18 |
| CP00100 | kg | BENTONITA | 50 | 0.21 | 10.50 |
| MC00100 | h | COMPRESOR DOS MARTILLOS | 0.097 | 6.35 | 0.62 |
| ME00400 | h | RETROEXCAVADORA | 0.006 | 34.98 | 0.21 |
| MP00100 | u | EQUIPO PANTALLA Y GRÚA AUXILIAR (ALQUILER) | 0.304 | 184.15 | 55.98 |
| MP00500 | m2 | PANTALLA POR P.P. DE TRANSP., MONTAJE Y DESM. DE EQUIPO | 1 | 13.55 | 13.55 |
| WW00300 | u | MATERIAL COMPLEMENTARIO O PZAS. ESPECIALES | 3 | 0.55 | 1.65 |
|  |  | Total |  |  | 146.53 |

**03CMM80010** m2 MURO PANTALLA 70 cm ESP. CUCH. MEC. Y MÁS DE 15 m PROF. (HA-30)
Precio: 150.15
Muro pantalla CCP de 70 cm de espesor con cuchara mecánica y más de 15 m de profundidad formado por: excavación en zanja, con lodos tixotrópicos, colocación de armadura (sin incluir esta), hormigónado del panel con hormigón para armar HA-30/F/20/IIa, consistencia fluida y tamaño máximo del árido 20 mm, incluso p.p. de encofrado de junta lateral, formación de murete guía, demolición del mismo y de coronación de pantalla, limpieza y doblado de armaduras; construido según NCSR-02, EHE y CTE. Medida la superficie ejecutada hasta la plataforma de apoyo del equipo.

| Código | Ud | Descripción | Rendimiento | Precio | Importe |
|---|---|---|---|---|---|
| TO00100 | h | OF. 1ª ALBAÑILERÍA | 0.034 | 19.85 | 0.67 |
| TO00400 | h | OF. 1ª ENCOFRADOR | 0.005 | 19.85 | 0.10 |
| TO00600 | h | OF. 1ª FERRALLISTA | 0.02 | 19.85 | 0.40 |
| TP00100 | h | PEÓN ESPECIAL | 0.294 | 18.9 | 5.56 |
| CA00320 | kg | ACERO B 500 S | 0.667 | 0.81 | 0.54 |
| CH02920 | m3 | HORMIGÓN HA-25/P/20/IIa, SUMINISTRADO | 0.026 | 60.26 | 1.57 |
| CH80150 | m3 | HORMIGÓN HA-30/F/20/IIa, SUMINISTRADO | 0.91 | 64.61 | 58.80 |
| CP00100 | kg | BENTONITA | 50 | 0.21 | 10.50 |
| MC00100 | h | COMPRESOR DOS MARTILLOS | 0.097 | 6.35 | 0.62 |
| ME00400 | h | RETROEXCAVADORA | 0.006 | 34.98 | 0.21 |
| MP00100 | u | EQUIPO PANTALLA Y GRÚA AUXILIAR (ALQUILER) | 0.304 | 184.15 | 55.98 |
| MP00500 | m2 | PANTALLA POR P.P. DE TRANSP., MONTAJE Y DESM. DE EQUIPO | 1 | 13.55 | 13.55 |
| WW00300 | u | MATERIAL COMPLEMENTARIO O PZAS. ESPECIALES | 3 | 0.55 | 1.65 |
|  |  | Total |  |  | 150.15 |

###### 03CMW Varios

**03CMW80180** m2 PICADO PARAMENTOS MUROS PANTALLA
Precio: 28.7
Picado de paramentos verticales de muros pantalla de hormigón armado, con medios mecánicos, incluso limpieza, clasificación y depósito de residuos para su posterior retirada. Medida la superficie inicial.

| Código | Ud | Descripción | Rendimiento | Precio | Importe |
|---|---|---|---|---|---|
| TP00100 | h | PEÓN ESPECIAL | 1.35 | 18.9 | 25.52 |
| MC00100 | h | COMPRESOR DOS MARTILLOS | 0.5 | 6.35 | 3.18 |
|  |  | Total |  |  | 28.7 |

##### 03CP Pilotes

###### 03CPP Prefabricados

**03CPP00001** m PILOTE PREFABRIC. PROF. HASTA 12 m DIÁM. 35 cm
Precio: 79.35
Pilote prefabricado, hasta 12 m de profundidad, de hormigón armado HA-35 con acero B 500 S, de diámetro equivalente 35 cm, y con elemento especial en la punta para la hinca, incluso descabezado, limpieza y doblado de las armaduras; construido según EHE, NCSR-02 y CTE. Medida la longitud ejecutada hasta la plataforma de apoyo del equipo.

| Código | Ud | Descripción | Rendimiento | Precio | Importe |
|---|---|---|---|---|---|
| TO02100 | h | OFICIAL 1ª | 0.48 | 19.85 | 9.53 |
| TP00100 | h | PEÓN ESPECIAL | 0.35 | 18.9 | 6.62 |
| CP00300 | m | PILOTE PREFABRICADO CPP-1 DIÁM. E-35 cm | 1.075 | 37.48 | 40.29 |
| MC00100 | h | COMPRESOR DOS MARTILLOS | 0.015 | 6.35 | 0.10 |
| MP00200 | m | PILOTE PREFAB. POR P.P. DE EQUIPO DE HINCA (ALQUILER) | 0.09 | 181.76 | 16.36 |
| MP00600 | u | REPERCUSIÓN S/UTIL, TRANS. MONT. ECT. MÁQUINA | 1 | 6.45 | 6.45 |
|  |  | Total |  |  | 79.35 |

**03CPP00002** m PILOTE PREFABRIC. PROF. MAYOR DE 12 m DIÁM. 35 cm
Precio: 79.35
Pilote prefabricado, a profundidad mayor de 12 m, de hormigón armado HA-35 con acero B 500 S, de diámetro equivalente 35 cm, y con elemento especial en la punta para la hinca, incluso descabezado, limpieza y doblado de las armaduras; construido según EHE, NCSR-02 y CTE. Medida la longitud ejecutada hasta la plataforma de apoyo del equipo.

| Código | Ud | Descripción | Rendimiento | Precio | Importe |
|---|---|---|---|---|---|
| TO02100 | h | OFICIAL 1ª | 0.48 | 19.85 | 9.53 |
| TP00100 | h | PEÓN ESPECIAL | 0.35 | 18.9 | 6.62 |
| CP00300 | m | PILOTE PREFABRICADO CPP-1 DIÁM. E-35 cm | 1.075 | 37.48 | 40.29 |
| MC00100 | h | COMPRESOR DOS MARTILLOS | 0.015 | 6.35 | 0.10 |
| MP00200 | m | PILOTE PREFAB. POR P.P. DE EQUIPO DE HINCA (ALQUILER) | 0.09 | 181.76 | 16.36 |
| MP00600 | u | REPERCUSIÓN S/UTIL, TRANS. MONT. ECT. MÁQUINA | 1 | 6.45 | 6.45 |
|  |  | Total |  |  | 79.35 |

###### 03CPS In situ

**03CPS00002** m PILOTE "IN SITU" ENT. REC/AZUCHE HA-25/F/20/IIa DIÁM. 45 cm
Precio: 117.58
Pilote "in situ" de hormigón armado HA-25/F/20/IIa, consistencia fluida y tamaño máximo del árido 20 mm, con acero B 500 S y una cuantía de 7,587 kg/m, de 45 cm de diámetro, ejecutado mediante hinca de entubación recuperable con azuche en punta, incluso el descabezado, limpieza y doblado de las armaduras; construido según EHE, NCSR-02 y CTE. Medida la longitud ejecutada hasta la plataforma de apoyo del equipo.

| Código | Ud | Descripción | Rendimiento | Precio | Importe |
|---|---|---|---|---|---|
| TO00600 | h | OF. 1ª FERRALLISTA | 0.189 | 19.85 | 3.75 |
| TO02100 | h | OFICIAL 1ª | 0.201 | 19.85 | 3.99 |
| TP00100 | h | PEÓN ESPECIAL | 0.295 | 18.9 | 5.58 |
| CA00320 | kg | ACERO B 500 S | 7.587 | 0.81 | 6.15 |
| CH02940 | m3 | HORMIGÓN HA-25/F/20/IIa, SUMINISTRADO | 0.17 | 60.98 | 10.37 |
| MC00100 | h | COMPRESOR DOS MARTILLOS | 0.015 | 6.35 | 0.10 |
| MP00210 | m | PILOTE CPI-2 POR P.P. DE EQUIPO DE PILOTAJE (ALQUILER) | 0.36 | 225.53 | 81.19 |
| MP00600 | u | REPERCUSIÓN S/UTIL, TRANS. MONT. ECT. MÁQUINA | 1 | 6.45 | 6.45 |
|  |  | Total |  |  | 117.58 |

**03CPS00004** m PILOTE "IN SITU" ENT. REC/AZUCHE HA-30/F/20/IIa DIÁM. 45 cm
Precio: 118.19
Pilote "in situ" de hormigón armado HA-30/F/20/IIa, consistencia fluida y tamaño máximo del árido 20 mm, con acero B 500 S y una cuantía de 7,587 kg/m, de 45 cm de diámetro, ejecutado mediante hinca de entubación recuperable con azuche en punta, incluso el descabezado, limpieza y doblado de las armaduras; construido según EHE, NCSR-02 y CTE. Medida la longitud ejecutada hasta la plataforma de apoyo del equipo.

| Código | Ud | Descripción | Rendimiento | Precio | Importe |
|---|---|---|---|---|---|
| TO00600 | h | OF. 1ª FERRALLISTA | 0.189 | 19.85 | 3.75 |
| TO02100 | h | OFICIAL 1ª | 0.201 | 19.85 | 3.99 |
| TP00100 | h | PEÓN ESPECIAL | 0.295 | 18.9 | 5.58 |
| CA00320 | kg | ACERO B 500 S | 7.587 | 0.81 | 6.15 |
| CH80150 | m3 | HORMIGÓN HA-30/F/20/IIa, SUMINISTRADO | 0.17 | 64.61 | 10.98 |
| MC00100 | h | COMPRESOR DOS MARTILLOS | 0.015 | 6.35 | 0.10 |
| MP00210 | m | PILOTE CPI-2 POR P.P. DE EQUIPO DE PILOTAJE (ALQUILER) | 0.36 | 225.53 | 81.19 |
| MP00600 | u | REPERCUSIÓN S/UTIL, TRANS. MONT. ECT. MÁQUINA | 1 | 6.45 | 6.45 |
|  |  | Total |  |  | 118.19 |

**03CPS00006** m PILOTE "IN SITU" ENT. REC/AZUCHE HA-30/F/20/IIa DIÁM. 55 cm
Precio: 143.51
Pilote "in situ" de hormigón armado HA-30/F/20/IIa, consistencia fluida y tamaño máximo del árido 20 mm, con acero B 500 S y una cuantía de 8,947 kg/m, de 55 cm de diámetro, ejecutado mediante hinca de entubación recuperable con azuche en punta, incluso el descabezado, limpieza y doblado de las armaduras; construido según EHE, NCSR-02 y CTE. Medida la longitud ejecutada hasta la plataforma de apoyo del equipo.

| Código | Ud | Descripción | Rendimiento | Precio | Importe |
|---|---|---|---|---|---|
| TO00600 | h | OF. 1ª FERRALLISTA | 0.223 | 19.85 | 4.43 |
| TO02100 | h | OFICIAL 1ª | 0.295 | 19.85 | 5.86 |
| TP00100 | h | PEÓN ESPECIAL | 0.433 | 18.9 | 8.18 |
| CA00320 | kg | ACERO B 500 S | 8.947 | 0.81 | 7.25 |
| CH80150 | m3 | HORMIGÓN HA-30/F/20/IIa, SUMINISTRADO | 0.311 | 64.61 | 20.09 |
| MC00100 | h | COMPRESOR DOS MARTILLOS | 0.022 | 6.35 | 0.14 |
| MP00210 | m | PILOTE CPI-2 POR P.P. DE EQUIPO DE PILOTAJE (ALQUILER) | 0.404 | 225.53 | 91.11 |
| MP00600 | u | REPERCUSIÓN S/UTIL, TRANS. MONT. ECT. MÁQUINA | 1 | 6.45 | 6.45 |
|  |  | Total |  |  | 143.51 |

**03CPS00007** m PILOTE "IN SITU" ENT. REC/AZUCHE HA-30/F/20/IIa DIÁM. 65 cm
Precio: 164.9
Pilote "in situ" de hormigón armado HA-30/F/20/IIa, consistencia fluida y tamaño máximo del árido 20 mm, con acero B 500 S y una cuantía de 10,467 kg/m, de 65 cm de diámetro, ejecutado mediante hinca de entubación recuperable con azuche en punta, incluso el descabezado, limpieza y doblado de las armaduras; construido según EHE, NCSR-02 y CTE. Medida la longitud ejecutada hasta la plataforma de apoyo del equipo.

| Código | Ud | Descripción | Rendimiento | Precio | Importe |
|---|---|---|---|---|---|
| TO00600 | h | OF. 1ª FERRALLISTA | 0.261 | 19.85 | 5.18 |
| TO02100 | h | OFICIAL 1ª | 0.402 | 19.85 | 7.98 |
| TP00100 | h | PEÓN ESPECIAL | 0.59 | 18.9 | 11.15 |
| CA00320 | kg | ACERO B 500 S | 10.467 | 0.81 | 8.48 |
| CH80150 | m3 | HORMIGÓN HA-30/F/20/IIa, SUMINISTRADO | 0.427 | 64.61 | 27.59 |
| MC00100 | h | COMPRESOR DOS MARTILLOS | 0.03 | 6.35 | 0.19 |
| MP00210 | m | PILOTE CPI-2 POR P.P. DE EQUIPO DE PILOTAJE (ALQUILER) | 0.434 | 225.53 | 97.88 |
| MP00600 | u | REPERCUSIÓN S/UTIL, TRANS. MONT. ECT. MÁQUINA | 1 | 6.45 | 6.45 |
|  |  | Total |  |  | 164.9 |

**03CPS00052** m PILOTE "IN SITU" ENT. REC/TAPON GR. HA-25/F/20/IIa DIÁM. 45 cm
Precio: 104.44
Pilote "in situ" de hormigón armado HA-25/F/20/IIa, consistencia fluida y tamaño máximo del árido 20 mm, con acero B 500 S y una cuantía de 7,587 kg/m, de 45 cm de diámetro, ejecutado mediante hinca de entubación recuperable con tapón de gravas, incluso descabezado, limpieza y doblado de las armaduras; construido según EHE, NCSR-02 y CTE. Medida la longitud ejecutada hasta la plataforma de apoyo del equipo.

| Código | Ud | Descripción | Rendimiento | Precio | Importe |
|---|---|---|---|---|---|
| TO00600 | h | OF. 1ª FERRALLISTA | 0.189 | 19.85 | 3.75 |
| TO02100 | h | OFICIAL 1ª | 0.201 | 19.85 | 3.99 |
| TP00100 | h | PEÓN ESPECIAL | 0.295 | 18.9 | 5.58 |
| CA00320 | kg | ACERO B 500 S | 7.587 | 0.81 | 6.15 |
| CH02940 | m3 | HORMIGÓN HA-25/F/20/IIa, SUMINISTRADO | 0.213 | 60.98 | 12.99 |
| MC00100 | h | COMPRESOR DOS MARTILLOS | 0.015 | 6.35 | 0.10 |
| MP00200 | m | PILOTE PREFAB. POR P.P. DE EQUIPO DE HINCA (ALQUILER) | 0.36 | 181.76 | 65.43 |
| MP00600 | u | REPERCUSIÓN S/UTIL, TRANS. MONT. ECT. MÁQUINA | 1 | 6.45 | 6.45 |
|  |  | Total |  |  | 104.44 |

**03CPS00056** m PILOTE "IN SITU" ENT. REC/TAPON GR HA-30/F/20/IIa DIÁM. 45 cm
Precio: 105.21
Pilote "in situ" de hormigón armado HA-30/F/20/IIa, consistencia fluida y tamaño máximo del árido 20 mm, con acero B 500 S y una cuantía de 7,587 kg/m, de 45 cm de diámetro, ejecutado mediante hinca de entubación recuperable con tapón de gravas, incluso descabezado, limpieza y doblado de las armaduras; construido según EHE, NCSR-02 y CTE. Medida la longitud ejecutada hasta la plataforma de apoyo del equipo.

| Código | Ud | Descripción | Rendimiento | Precio | Importe |
|---|---|---|---|---|---|
| TO00600 | h | OF. 1ª FERRALLISTA | 0.189 | 19.85 | 3.75 |
| TO02100 | h | OFICIAL 1ª | 0.201 | 19.85 | 3.99 |
| TP00100 | h | PEÓN ESPECIAL | 0.295 | 18.9 | 5.58 |
| CA00320 | kg | ACERO B 500 S | 7.587 | 0.81 | 6.15 |
| CH80150 | m3 | HORMIGÓN HA-30/F/20/IIa, SUMINISTRADO | 0.213 | 64.61 | 13.76 |
| MC00100 | h | COMPRESOR DOS MARTILLOS | 0.015 | 6.35 | 0.10 |
| MP00200 | m | PILOTE PREFAB. POR P.P. DE EQUIPO DE HINCA (ALQUILER) | 0.36 | 181.76 | 65.43 |
| MP00600 | u | REPERCUSIÓN S/UTIL, TRANS. MONT. ECT. MÁQUINA | 1 | 6.45 | 6.45 |
|  |  | Total |  |  | 105.21 |

**03CPS00102** m PILOTE "IN SITU" ENT. REC. HA-25/F/20/IIa DIÁM. 45 cm
Precio: 136.63
Pilote "in situ" de hormigón armado HA-25/F/20/IIa, consistencia fluida y tamaño máximo del árido 20 mm, con acero B 500 S y una cuantía de 7,587 kg/m, de 45 cm de diámetro, ejecutado mediante excavación de tierras con entubación recuperable, incluso descabezado, limpieza y doblado de las armaduras; construido según EHE, NCSR-02 y CTE. Medida la longitud ejecutada hasta la plataforma de apoyo del equipo.

| Código | Ud | Descripción | Rendimiento | Precio | Importe |
|---|---|---|---|---|---|
| TO00600 | h | OF. 1ª FERRALLISTA | 0.189 | 19.85 | 3.75 |
| TO02100 | h | OFICIAL 1ª | 0.501 | 19.85 | 9.94 |
| TP00100 | h | PEÓN ESPECIAL | 1.07 | 18.9 | 20.22 |
| CA00320 | kg | ACERO B 500 S | 7.587 | 0.81 | 6.15 |
| CH02940 | m3 | HORMIGÓN HA-25/F/20/IIa, SUMINISTRADO | 0.17 | 60.98 | 10.37 |
| GW00100 | m3 | AGUA POTABLE | 0.4 | 0.55 | 0.22 |
| MC00100 | h | COMPRESOR DOS MARTILLOS | 0.015 | 6.35 | 0.10 |
| MP00230 | m | PILOTE CPI-4 POR P.P. DE EQUIPO DE PILOTAJE (ALQUILER) | 0.452 | 175.74 | 79.43 |
| MP00600 | u | REPERCUSIÓN S/UTIL, TRANS. MONT. ECT. MÁQUINA | 1 | 6.45 | 6.45 |
|  |  | Total |  |  | 136.63 |

**03CPS00106** m PILOTE "IN SITU" ENT. REC HA-30/F/20/IIa DIÁM. 45 cm
Precio: 137.24
Pilote "in situ" de hormigón armado HA-30/F/20/IIa, consistencia fluida y tamaño máximo del árido 20 mm, con acero B 500 S y una cuantía de 7,587 kg/m, de 45 cm de diámetro, ejecutado mediante excavación de tierras con entubación recuperable, incluso descabezado, limpieza y doblado de las armaduras; construido según EHE, NCSR-02 y CTE. Medida la longitud ejecutada hasta la plataforma de apoyo del equipo.

| Código | Ud | Descripción | Rendimiento | Precio | Importe |
|---|---|---|---|---|---|
| TO00600 | h | OF. 1ª FERRALLISTA | 0.189 | 19.85 | 3.75 |
| TO02100 | h | OFICIAL 1ª | 0.501 | 19.85 | 9.94 |
| TP00100 | h | PEÓN ESPECIAL | 1.07 | 18.9 | 20.22 |
| CA00320 | kg | ACERO B 500 S | 7.587 | 0.81 | 6.15 |
| CH80150 | m3 | HORMIGÓN HA-30/F/20/IIa, SUMINISTRADO | 0.17 | 64.61 | 10.98 |
| GW00100 | m3 | AGUA POTABLE | 0.4 | 0.55 | 0.22 |
| MC00100 | h | COMPRESOR DOS MARTILLOS | 0.015 | 6.35 | 0.10 |
| MP00230 | m | PILOTE CPI-4 POR P.P. DE EQUIPO DE PILOTAJE (ALQUILER) | 0.452 | 175.74 | 79.43 |
| MP00600 | u | REPERCUSIÓN S/UTIL, TRANS. MONT. ECT. MÁQUINA | 1 | 6.45 | 6.45 |
|  |  | Total |  |  | 137.24 |

**03CPS00108** m PILOTE "IN SITU" ENT. REC HA-30/F/20/IIa DIÁM. 55 cm
Precio: 152.92
Pilote "in situ" de hormigón armado HA-30/F/20/IIa, consistencia fluida y tamaño máximo del árido 20 mm, con acero B 500 S y una cuantía de 8,947 kg/m, de 55 cm de diámetro, ejecutado mediante excavación de tierras con entubación recuperable, incluso descabezado, limpieza y doblado de las armaduras; construido según EHE, NCSR-02 y CTE. Medida la longitud ejecutada hasta la plataforma de apoyo del equipo.

| Código | Ud | Descripción | Rendimiento | Precio | Importe |
|---|---|---|---|---|---|
| TO00600 | h | OF. 1ª FERRALLISTA | 0.223 | 19.85 | 4.43 |
| TO02100 | h | OFICIAL 1ª | 0.295 | 19.85 | 5.86 |
| TP00100 | h | PEÓN ESPECIAL | 0.434 | 18.9 | 8.20 |
| CA00320 | kg | ACERO B 500 S | 8.947 | 0.81 | 7.25 |
| CH80150 | m3 | HORMIGÓN HA-30/F/20/IIa, SUMINISTRADO | 0.311 | 64.61 | 20.09 |
| GW00100 | m3 | AGUA POTABLE | 0.598 | 0.55 | 0.33 |
| MC00100 | h | COMPRESOR DOS MARTILLOS | 0.022 | 6.35 | 0.14 |
| MP00230 | m | PILOTE CPI-4 POR P.P. DE EQUIPO DE PILOTAJE (ALQUILER) | 0.57 | 175.74 | 100.17 |
| MP00600 | u | REPERCUSIÓN S/UTIL, TRANS. MONT. ECT. MÁQUINA | 1 | 6.45 | 6.45 |
|  |  | Total |  |  | 152.92 |

**03CPS00109** m PILOTE "IN SITU" ENT. REC HA-30/F/20/IIa DIÁM. 65 cm
Precio: 187.86
Pilote "in situ" de hormigón armado HA-30/F/20/IIa, consistencia fluida y tamaño máximo del árido 20 mm, con acero B 500 S y una cuantía de 10,467 kg/m, de 65 cm de diámetro, ejecutado mediante excavación de tierras con entubación recuperable, incluso descabezado, limpieza y doblado de las armaduras; construido según EHE, NCSR-02 y CTE. Medida la longitud ejecutada hasta la plataforma de apoyo del equipo.

| Código | Ud | Descripción | Rendimiento | Precio | Importe |
|---|---|---|---|---|---|
| TO00600 | h | OF. 1ª FERRALLISTA | 0.261 | 19.85 | 5.18 |
| TO02100 | h | OFICIAL 1ª | 0.402 | 19.85 | 7.98 |
| TP00100 | h | PEÓN ESPECIAL | 0.59 | 18.9 | 11.15 |
| CA00320 | kg | ACERO B 500 S | 10.467 | 0.81 | 8.48 |
| CH80150 | m3 | HORMIGÓN HA-30/F/20/IIa, SUMINISTRADO | 0.427 | 64.61 | 27.59 |
| GW00100 | m3 | AGUA POTABLE | 0.835 | 0.55 | 0.46 |
| MC00100 | h | COMPRESOR DOS MARTILLOS | 0.03 | 6.35 | 0.19 |
| MP00230 | m | PILOTE CPI-4 POR P.P. DE EQUIPO DE PILOTAJE (ALQUILER) | 0.685 | 175.74 | 120.38 |
| MP00600 | u | REPERCUSIÓN S/UTIL, TRANS. MONT. ECT. MÁQUINA | 1 | 6.45 | 6.45 |
|  |  | Total |  |  | 187.86 |

**03CPS00110** m PILOTE "IN SITU" ENT. REC HA-30/F/20/IIa DIÁM. 80 cm
Precio: 233.66
Pilote "in situ" de hormigón armado HA-30/F/20/IIa, consistencia fluida y tamaño máximo del árido 20 mm, con acero B 500 S y una cuantía de 13,607 kg/m, de 80 cm de diámetro, ejecutado mediante excavación de tierras con entubación recuperable, incluso descabezado, limpieza y doblado de las armaduras; construido según EHE, NCSR-02 y CTE. Medida la longitud ejecutada hasta la plataforma de apoyo del equipo.

| Código | Ud | Descripción | Rendimiento | Precio | Importe |
|---|---|---|---|---|---|
| TO00600 | h | OF. 1ª FERRALLISTA | 0.339 | 19.85 | 6.73 |
| TO02100 | h | OFICIAL 1ª | 0.58 | 19.85 | 11.51 |
| TP00100 | h | PEÓN ESPECIAL | 0.888 | 18.9 | 16.78 |
| CA00320 | kg | ACERO B 500 S | 13.607 | 0.81 | 11.02 |
| CH80150 | m3 | HORMIGÓN HA-30/F/20/IIa, SUMINISTRADO | 0.628 | 64.61 | 40.58 |
| GW00100 | m3 | AGUA POTABLE | 1.065 | 0.55 | 0.59 |
| MC00100 | h | COMPRESOR DOS MARTILLOS | 0.045 | 6.35 | 0.29 |
| MP00230 | m | PILOTE CPI-4 POR P.P. DE EQUIPO DE PILOTAJE (ALQUILER) | 0.795 | 175.74 | 139.71 |
| MP00600 | u | REPERCUSIÓN S/UTIL, TRANS. MONT. ECT. MÁQUINA | 1 | 6.45 | 6.45 |
|  |  | Total |  |  | 233.66 |

**03CPS00111** m PILOTE "IN SITU" ENT. REC HA-30/F/20/IIa DIÁM. 100 cm
Precio: 297.46
Pilote "in situ" de hormigón armado HA-30/F/20/IIa, consistencia fluida y tamaño máximo del árido 20 mm, con acero B 500 S y una cuantía de 17,880 kg/m, de 100 cm de diámetro, ejecutado mediante excavación de tierras con entubación recuperable, incluso descabezado, limpieza y doblado de las armaduras; construido según EHE, NCSR-02 y CTE. Medida la longitud ejecutada hasta la plataforma de apoyo del equipo.

| Código | Ud | Descripción | Rendimiento | Precio | Importe |
|---|---|---|---|---|---|
| TO00600 | h | OF. 1ª FERRALLISTA | 0.446 | 19.85 | 8.85 |
| TO02100 | h | OFICIAL 1ª | 0.902 | 19.85 | 17.90 |
| TP00100 | h | PEÓN ESPECIAL | 1.388 | 18.9 | 26.23 |
| CA00320 | kg | ACERO B 500 S | 17.88 | 0.81 | 14.48 |
| CH80150 | m3 | HORMIGÓN HA-30/F/20/IIa, SUMINISTRADO | 0.974 | 64.61 | 62.93 |
| GW00100 | m3 | AGUA POTABLE | 1.753 | 0.55 | 0.96 |
| MC00100 | h | COMPRESOR DOS MARTILLOS | 0.07 | 6.35 | 0.44 |
| MP00230 | m | PILOTE CPI-4 POR P.P. DE EQUIPO DE PILOTAJE (ALQUILER) | 0.906 | 175.74 | 159.22 |
| MP00600 | u | REPERCUSIÓN S/UTIL, TRANS. MONT. ECT. MÁQUINA | 1 | 6.45 | 6.45 |
|  |  | Total |  |  | 297.46 |

**03CPS00152** m PILOTE "IN SITU" ENT. PERD. HA-25/F/20/IIa DIÁM. 45 cm
Precio: 172.41
Pilote "in situ" de hormigón armado HA-25/F/20/IIa, consistencia fluida y tamaño máximo del árido 20 mm, con acero B 500 S y una cuantía de 7,587 kg/m, de 45 cm de diámetro, ejecutado mediante excavación de tierras con entubación perdida, incluso descabezado, limpieza y doblado de las armaduras; construido según EHE, NCSR-02 y CTE. Medida la longitud ejecutada hasta la plataforma de apoyo del equipo.

| Código | Ud | Descripción | Rendimiento | Precio | Importe |
|---|---|---|---|---|---|
| TO00600 | h | OF. 1ª FERRALLISTA | 0.189 | 19.85 | 3.75 |
| TO02100 | h | OFICIAL 1ª | 0.501 | 19.85 | 9.94 |
| TP00100 | h | PEÓN ESPECIAL | 1.07 | 18.9 | 20.22 |
| CA00220 | kg | ACERO B 400 S | 7.587 | 0.68 | 5.16 |
| CA00320 | kg | ACERO B 500 S | 7.587 | 0.81 | 6.15 |
| CH02940 | m3 | HORMIGÓN HA-25/F/20/IIa, SUMINISTRADO | 0.17 | 60.98 | 10.37 |
| CP00200 | m | CAMISA DE ACERO DIÁM. 450 | 1.035 | 45.2 | 46.78 |
| GW00100 | m3 | AGUA POTABLE | 0.4 | 0.55 | 0.22 |
| MC00100 | h | COMPRESOR DOS MARTILLOS | 0.015 | 6.35 | 0.10 |
| MP00240 | m | PILOTE CPI-5 POR P.P. DE EQUIPO DE PILOTAJE (ALQUILER) | 0.36 | 175.74 | 63.27 |
| MP00600 | u | REPERCUSIÓN S/UTIL, TRANS. MONT. ECT. MÁQUINA | 1 | 6.45 | 6.45 |
|  |  | Total |  |  | 172.41 |

**03CPS00156** m PILOTE "IN SITU" ENT. PERD HA-30/F/20/IIa DIÁM. 45 cm
Precio: 167.86
Pilote "in situ" de hormigón armado HA-30/F/20/IIa, consistencia fluida y tamaño máximo del árido 20 mm, con acero B 500 S y una cuantía de 7,587 kg/m, de 45 cm de diámetro, ejecutado mediante excavación de tierras con entubación perdida, incluso descabezado, limpieza y doblado de las armaduras; construido según EHE, NCSR-02 y CTE. Medida la longitud ejecutada hasta la plataforma de apoyo del equipo.

| Código | Ud | Descripción | Rendimiento | Precio | Importe |
|---|---|---|---|---|---|
| TO00600 | h | OF. 1ª FERRALLISTA | 0.189 | 19.85 | 3.75 |
| TO02100 | h | OFICIAL 1ª | 0.501 | 19.85 | 9.94 |
| TP00100 | h | PEÓN ESPECIAL | 1.07 | 18.9 | 20.22 |
| CA00320 | kg | ACERO B 500 S | 7.587 | 0.81 | 6.15 |
| CH80150 | m3 | HORMIGÓN HA-30/F/20/IIa, SUMINISTRADO | 0.17 | 64.61 | 10.98 |
| CP00200 | m | CAMISA DE ACERO DIÁM. 450 | 1.035 | 45.2 | 46.78 |
| GW00100 | m3 | AGUA POTABLE | 0.4 | 0.55 | 0.22 |
| MC00100 | h | COMPRESOR DOS MARTILLOS | 0.015 | 6.35 | 0.10 |
| MP00240 | m | PILOTE CPI-5 POR P.P. DE EQUIPO DE PILOTAJE (ALQUILER) | 0.36 | 175.74 | 63.27 |
| MP00600 | u | REPERCUSIÓN S/UTIL, TRANS. MONT. ECT. MÁQUINA | 1 | 6.45 | 6.45 |
|  |  | Total |  |  | 167.86 |

**03CPS00202** m PILOTE "IN SITU" LODOS HA-25/F/20/IIa DIÁM. 45 cm
Precio: 105.55
Pilote "in situ" de hormigón armado HA-25/F/20/IIa, consistencia fluida y tamaño máximo del árido 20 mm, con acero B 500 S y una cuantía de 7,587 kg/m, de 45 cm de diámetro, ejecutado mediante perforación con lodos tixotrópicos, incluso descabezado, limpieza y doblado de las armaduras; construido según EHE, NCSR-02 y CTE. Medida la longitud ejecutada hasta la plataforma de apoyo del equipo.

| Código | Ud | Descripción | Rendimiento | Precio | Importe |
|---|---|---|---|---|---|
| TO00600 | h | OF. 1ª FERRALLISTA | 0.189 | 19.85 | 3.75 |
| TO02100 | h | OFICIAL 1ª | 0.271 | 19.85 | 5.38 |
| TP00100 | h | PEÓN ESPECIAL | 0.49 | 18.9 | 9.26 |
| CA00320 | kg | ACERO B 500 S | 7.587 | 0.81 | 6.15 |
| CH02940 | m3 | HORMIGÓN HA-25/F/20/IIa, SUMINISTRADO | 0.17 | 60.98 | 10.37 |
| CP00100 | kg | BENTONITA | 3.5 | 0.21 | 0.74 |
| GW00100 | m3 | AGUA POTABLE | 0.15 | 0.55 | 0.08 |
| MC00100 | h | COMPRESOR DOS MARTILLOS | 0.015 | 6.35 | 0.10 |
| MP00250 | m | PILOTE CPI-6 POR P.P. DE EQUIPO DE PILOTAJE (ALQUILER) | 0.36 | 175.74 | 63.27 |
| MP00600 | u | REPERCUSIÓN S/UTIL, TRANS. MONT. ECT. MÁQUINA | 1 | 6.45 | 6.45 |
|  |  | Total |  |  | 105.55 |

**03CPS00206** m PILOTE "IN SITU" LODOS HA-30/F/20/IIa DIÁM. 45 cm
Precio: 106.16
Pilote "in situ" de hormigón armado HA-30/F/20/IIa, consistencia fluida y tamaño máximo del árido 20 mm, con acero B 500 S y una cuantía de 7,587 kg/m, de 45 cm de diámetro, ejecutado mediante perforación con lodos tixotrópicos, incluso descabezado, limpieza y doblado de las armaduras; construido según EHE, NCSR-02 y CTE. Medida la longitud ejecutada hasta la plataforma de apoyo del equipo.

| Código | Ud | Descripción | Rendimiento | Precio | Importe |
|---|---|---|---|---|---|
| TO00600 | h | OF. 1ª FERRALLISTA | 0.189 | 19.85 | 3.75 |
| TO02100 | h | OFICIAL 1ª | 0.271 | 19.85 | 5.38 |
| TP00100 | h | PEÓN ESPECIAL | 0.49 | 18.9 | 9.26 |
| CA00320 | kg | ACERO B 500 S | 7.587 | 0.81 | 6.15 |
| CH80150 | m3 | HORMIGÓN HA-30/F/20/IIa, SUMINISTRADO | 0.17 | 64.61 | 10.98 |
| CP00100 | kg | BENTONITA | 3.5 | 0.21 | 0.74 |
| GW00100 | m3 | AGUA POTABLE | 0.15 | 0.55 | 0.08 |
| MC00100 | h | COMPRESOR DOS MARTILLOS | 0.015 | 6.35 | 0.10 |
| MP00250 | m | PILOTE CPI-6 POR P.P. DE EQUIPO DE PILOTAJE (ALQUILER) | 0.36 | 175.74 | 63.27 |
| MP00600 | u | REPERCUSIÓN S/UTIL, TRANS. MONT. ECT. MÁQUINA | 1 | 6.45 | 6.45 |
|  |  | Total |  |  | 106.16 |

**03CPS00252** m PILOTE "IN SITU" SIN ENT. HA-25/F/20/IIa DIÁM. 45 cm
Precio: 47.92
Pilote "in situ" de hormigón armado HA-25/F/20/IIa, consistencia fluida y tamaño máximo del árido 20 mm, con acero B 500 S y una cuantía de 7,587 kg/m, de 45 cm de diámetro, ejecutado mediante barrenado sin entubación, incluso descabezado, limpieza y doblado de las armaduras; construido según NCSR-02, EHE y CTE. Medida la longitud hasta la plataforma de apoyo del equipo.

| Código | Ud | Descripción | Rendimiento | Precio | Importe |
|---|---|---|---|---|---|
| TO00600 | h | OF. 1ª FERRALLISTA | 0.189 | 19.85 | 3.75 |
| TP00100 | h | PEÓN ESPECIAL | 0.19 | 18.9 | 3.59 |
| CA00320 | kg | ACERO B 500 S | 7.587 | 0.81 | 6.15 |
| CH02940 | m3 | HORMIGÓN HA-25/F/20/IIa, SUMINISTRADO | 0.17 | 60.98 | 10.37 |
| MC00100 | h | COMPRESOR DOS MARTILLOS | 0.015 | 6.35 | 0.10 |
| MP00260 | m | PILOTE CPI-7 POR P.P. DE EQUIPO DE PILOTAJE (ALQUILER) | 0.088 | 199.03 | 17.51 |
| MP00600 | u | REPERCUSIÓN S/UTIL, TRANS. MONT. ECT. MÁQUINA | 1 | 6.45 | 6.45 |
|  |  | Total |  |  | 47.92 |

**03CPS00256** m PILOTE "IN SITU" SIN ENT. HA-30/F/20/IIa DIÁM. 45 cm
Precio: 51.32
Pilote "in situ" de hormigón armado HA-30/F/20/IIa, consistencia fluida y tamaño máximo del árido 20 mm, con acero B 500 S y una cuantía de 7,587 kg/m, de 45 cm de diámetro, ejecutado mediante barrenado sin entubación, incluso descabezado, limpieza y doblado de las armaduras; construido según NCSR-02, EHE y CTE. Medida la longitud hasta la plataforma de apoyo del equipo.

| Código | Ud | Descripción | Rendimiento | Precio | Importe |
|---|---|---|---|---|---|
| TO00600 | h | OF. 1ª FERRALLISTA | 0.189 | 19.85 | 3.75 |
| TP00100 | h | PEÓN ESPECIAL | 0.19 | 18.9 | 3.59 |
| CA00320 | kg | ACERO B 500 S | 7.587 | 0.81 | 6.15 |
| CH80150 | m3 | HORMIGÓN HA-30/F/20/IIa, SUMINISTRADO | 0.211 | 64.61 | 13.63 |
| MC00100 | h | COMPRESOR DOS MARTILLOS | 0.015 | 6.35 | 0.10 |
| ME00300 | h | PALA CARGADORA | 0.006 | 23.87 | 0.14 |
| MP00260 | m | PILOTE CPI-7 POR P.P. DE EQUIPO DE PILOTAJE (ALQUILER) | 0.088 | 199.03 | 17.51 |
| MP00600 | u | REPERCUSIÓN S/UTIL, TRANS. MONT. ECT. MÁQUINA | 1 | 6.45 | 6.45 |
|  |  | Total |  |  | 51.32 |

**03CPS00310** m PILOTE "IN SITU" BARREN. HA-25/F/20/IIa DIÁM. 35 cm
Precio: 44.15
Pilote "in situ" de hormigón armado HA-25/F/20/IIa, consistencia fluida y tamaño máximo del árido 20 mm, con acero B 500 S y una cuantía de 6,227 kg/m, de 35 cm de diámetro, ejecutado mediante barrenado, incluso descabezado, limpieza y doblado de las armaduras; construido según NCSR-02, EHE y CTE. Medida la longitud hasta la plataforma de apoyo del equipo.

| Código | Ud | Descripción | Rendimiento | Precio | Importe |
|---|---|---|---|---|---|
| TO00600 | h | OF. 1ª FERRALLISTA | 0.135 | 19.85 | 2.68 |
| TP00100 | h | PEÓN ESPECIAL | 0.14 | 18.9 | 2.65 |
| CA00320 | kg | ACERO B 500 S | 6.227 | 0.81 | 5.04 |
| CH02940 | m3 | HORMIGÓN HA-25/F/20/IIa, SUMINISTRADO | 0.13 | 60.98 | 7.93 |
| GW00100 | m3 | AGUA POTABLE | 0.1 | 0.55 | 0.06 |
| MB00200 | h | BOMBA DE HORMIGONAR | 0.052 | 55.84 | 2.90 |
| MC00100 | h | COMPRESOR DOS MARTILLOS | 0.015 | 6.35 | 0.10 |
| MP00270 | m | PILOTE CPI-8 POR P.P. DE EQUIPO DE PILOTAJE (ALQUILER) | 0.077 | 212.23 | 16.34 |
| MP00600 | u | REPERCUSIÓN S/UTIL, TRANS. MONT. ECT. MÁQUINA | 1 | 6.45 | 6.45 |
|  |  | Total |  |  | 44.15 |

**03CPS00311** m PILOTE "IN SITU" BARREN. HA-25/F/20/IIa DIÁM. 45 cm
Precio: 52.55
Pilote "in situ" de hormigón armado HA-25/F/20/IIa, consistencia fluida y tamaño máximo del árido 20 mm, con acero B 500 S y una cuantía de 7,587 kg/m, de 45 cm de diámetro, ejecutado mediante barrenado, incluso descabezado, limpieza y doblado de las armaduras; construido según NCSR-02, EHE y CTE. Medida la longitud hasta la plataforma de apoyo del equipo.

| Código | Ud | Descripción | Rendimiento | Precio | Importe |
|---|---|---|---|---|---|
| TO00600 | h | OF. 1ª FERRALLISTA | 0.135 | 19.85 | 2.68 |
| TP00100 | h | PEÓN ESPECIAL | 0.14 | 18.9 | 2.65 |
| CA00320 | kg | ACERO B 500 S | 7.587 | 0.81 | 6.15 |
| CH02940 | m3 | HORMIGÓN HA-25/F/20/IIa, SUMINISTRADO | 0.211 | 60.98 | 12.87 |
| GW00100 | m3 | AGUA POTABLE | 0.1 | 0.55 | 0.06 |
| MB00200 | h | BOMBA DE HORMIGONAR | 0.056 | 55.84 | 3.13 |
| MC00100 | h | COMPRESOR DOS MARTILLOS | 0.015 | 6.35 | 0.10 |
| MP00270 | m | PILOTE CPI-8 POR P.P. DE EQUIPO DE PILOTAJE (ALQUILER) | 0.087 | 212.23 | 18.46 |
| MP00600 | u | REPERCUSIÓN S/UTIL, TRANS. MONT. ECT. MÁQUINA | 1 | 6.45 | 6.45 |
|  |  | Total |  |  | 52.55 |

**03CPS00312** m PILOTE "IN SITU" BARREN. HA-25/F/20/IIa DIÁM. 55 cm
Precio: 65.58
Pilote "in situ" de hormigón armado HA-25/F/20/IIa, consistencia fluida y tamaño máximo del árido 20 mm, con acero B 500 S y una cuantía de 8,947 kg/m, de 55 cm de diámetro, ejecutado mediante barrenado, incluso descabezado, limpieza y doblado de las armaduras; construido según NCSR-02, EHE y CTE. Medida la longitud hasta la plataforma de apoyo del equipo.

| Código | Ud | Descripción | Rendimiento | Precio | Importe |
|---|---|---|---|---|---|
| TO00600 | h | OF. 1ª FERRALLISTA | 0.196 | 19.85 | 3.89 |
| TP00100 | h | PEÓN ESPECIAL | 0.2 | 18.9 | 3.78 |
| CA00320 | kg | ACERO B 500 S | 8.947 | 0.81 | 7.25 |
| CH02940 | m3 | HORMIGÓN HA-25/F/20/IIa, SUMINISTRADO | 0.311 | 60.98 | 18.96 |
| GW00100 | m3 | AGUA POTABLE | 0.1 | 0.55 | 0.06 |
| MB00200 | h | BOMBA DE HORMIGONAR | 0.061 | 55.84 | 3.41 |
| MC00100 | h | COMPRESOR DOS MARTILLOS | 0.02 | 6.35 | 0.13 |
| MP00270 | m | PILOTE CPI-8 POR P.P. DE EQUIPO DE PILOTAJE (ALQUILER) | 0.102 | 212.23 | 21.65 |
| MP00600 | u | REPERCUSIÓN S/UTIL, TRANS. MONT. ECT. MÁQUINA | 1 | 6.45 | 6.45 |
|  |  | Total |  |  | 65.58 |

**03CPS00313** m PILOTE "IN SITU" BARREN. HA-25/F/20/IIa DIÁM. 65 cm
Precio: 79.1
Pilote "in situ" de hormigón armado HA-25/F/20/IIa, consistencia fluida y tamaño máximo del árido 20 mm, con acero B 500 S y una cuantía de 10,467 kg/m, de 65 cm de diámetro, ejecutado mediante barrenado, incluso descabezado, limpieza y doblado de las armaduras; construido según NCSR-02, EHE y CTE. Medida la longitud hasta la plataforma de apoyo del equipo.

| Código | Ud | Descripción | Rendimiento | Precio | Importe |
|---|---|---|---|---|---|
| TO00600 | h | OF. 1ª FERRALLISTA | 0.196 | 19.85 | 3.89 |
| TP00100 | h | PEÓN ESPECIAL | 0.2 | 18.9 | 3.78 |
| CA00320 | kg | ACERO B 500 S | 10.467 | 0.81 | 8.48 |
| CH02940 | m3 | HORMIGÓN HA-25/F/20/IIa, SUMINISTRADO | 0.427 | 60.98 | 26.04 |
| GW00100 | m3 | AGUA POTABLE | 0.1 | 0.55 | 0.06 |
| MB00200 | h | BOMBA DE HORMIGONAR | 0.067 | 55.84 | 3.74 |
| MC00100 | h | COMPRESOR DOS MARTILLOS | 0.02 | 6.35 | 0.13 |
| MP00270 | m | PILOTE CPI-8 POR P.P. DE EQUIPO DE PILOTAJE (ALQUILER) | 0.125 | 212.23 | 26.53 |
| MP00600 | u | REPERCUSIÓN S/UTIL, TRANS. MONT. ECT. MÁQUINA | 1 | 6.45 | 6.45 |
|  |  | Total |  |  | 79.1 |

**03CPS00315** m PILOTE "IN SITU" BARREN. HA-30/F/20/IIa DIÁM. 35 cm
Precio: 44.62
Pilote "in situ" de hormigón armado HA-30/F/20/IIa, consistencia fluida y tamaño máximo del árido 20 mm, con acero B 500 S y una cuantía de 6,227 kg/m, de 35 cm de diámetro, ejecutado mediante barrenado, incluso descabezado, limpieza y doblado de las armaduras; construido según NCSR-02, EHE y CTE. Medida la longitud hasta la plataforma de apoyo del equipo.

| Código | Ud | Descripción | Rendimiento | Precio | Importe |
|---|---|---|---|---|---|
| TO00600 | h | OF. 1ª FERRALLISTA | 0.135 | 19.85 | 2.68 |
| TP00100 | h | PEÓN ESPECIAL | 0.14 | 18.9 | 2.65 |
| CA00320 | kg | ACERO B 500 S | 6.227 | 0.81 | 5.04 |
| CH80150 | m3 | HORMIGÓN HA-30/F/20/IIa, SUMINISTRADO | 0.13 | 64.61 | 8.40 |
| GW00100 | m3 | AGUA POTABLE | 0.1 | 0.55 | 0.06 |
| MB00200 | h | BOMBA DE HORMIGONAR | 0.052 | 55.84 | 2.90 |
| MC00100 | h | COMPRESOR DOS MARTILLOS | 0.015 | 6.35 | 0.10 |
| MP00270 | m | PILOTE CPI-8 POR P.P. DE EQUIPO DE PILOTAJE (ALQUILER) | 0.077 | 212.23 | 16.34 |
| MP00600 | u | REPERCUSIÓN S/UTIL, TRANS. MONT. ECT. MÁQUINA | 1 | 6.45 | 6.45 |
|  |  | Total |  |  | 44.62 |

**03CPS00316** m PILOTE "IN SITU" BARREN. HA-30/F/20/IIa DIÁM. 45 cm
Precio: 53.31
Pilote "in situ" de hormigón armado HA-30/F/20/IIa, consistencia fluida y tamaño máximo del árido 20 mm, con acero B 500 S y una cuantía de 7,587 kg/m, de 45 cm de diámetro, ejecutado mediante barrenado, incluso descabezado, limpieza y doblado de las armaduras; construido según NCSR-02, EHE y CTE. Medida la longitud hasta la plataforma de apoyo del equipo.

| Código | Ud | Descripción | Rendimiento | Precio | Importe |
|---|---|---|---|---|---|
| TO00600 | h | OF. 1ª FERRALLISTA | 0.135 | 19.85 | 2.68 |
| TP00100 | h | PEÓN ESPECIAL | 0.14 | 18.9 | 2.65 |
| CA00320 | kg | ACERO B 500 S | 7.587 | 0.81 | 6.15 |
| CH80150 | m3 | HORMIGÓN HA-30/F/20/IIa, SUMINISTRADO | 0.211 | 64.61 | 13.63 |
| GW00100 | m3 | AGUA POTABLE | 0.1 | 0.55 | 0.06 |
| MB00200 | h | BOMBA DE HORMIGONAR | 0.056 | 55.84 | 3.13 |
| MC00100 | h | COMPRESOR DOS MARTILLOS | 0.015 | 6.35 | 0.10 |
| MP00270 | m | PILOTE CPI-8 POR P.P. DE EQUIPO DE PILOTAJE (ALQUILER) | 0.087 | 212.23 | 18.46 |
| MP00600 | u | REPERCUSIÓN S/UTIL, TRANS. MONT. ECT. MÁQUINA | 1 | 6.45 | 6.45 |
|  |  | Total |  |  | 53.31 |

**03CPS00317** m PILOTE "IN SITU" BARREN. HA-30/F/20/IIa DIÁM. 55 cm
Precio: 66.71
Pilote "in situ" de hormigón armado HA-30/F/20/IIa, consistencia fluida y tamaño máximo del árido 20 mm, con acero B 500 S y una cuantía de 8,947 kg/m, de 55 cm de diámetro, ejecutado mediante barrenado, incluso descabezado, limpieza y doblado de las armaduras; construido según NCSR-02, EHE y CTE. Medida la longitud hasta la plataforma de apoyo del equipo.

| Código | Ud | Descripción | Rendimiento | Precio | Importe |
|---|---|---|---|---|---|
| TO00600 | h | OF. 1ª FERRALLISTA | 0.196 | 19.85 | 3.89 |
| TP00100 | h | PEÓN ESPECIAL | 0.2 | 18.9 | 3.78 |
| CA00320 | kg | ACERO B 500 S | 8.947 | 0.81 | 7.25 |
| CH80150 | m3 | HORMIGÓN HA-30/F/20/IIa, SUMINISTRADO | 0.311 | 64.61 | 20.09 |
| GW00100 | m3 | AGUA POTABLE | 0.1 | 0.55 | 0.06 |
| MB00200 | h | BOMBA DE HORMIGONAR | 0.061 | 55.84 | 3.41 |
| MC00100 | h | COMPRESOR DOS MARTILLOS | 0.02 | 6.35 | 0.13 |
| MP00270 | m | PILOTE CPI-8 POR P.P. DE EQUIPO DE PILOTAJE (ALQUILER) | 0.102 | 212.23 | 21.65 |
| MP00600 | u | REPERCUSIÓN S/UTIL, TRANS. MONT. ECT. MÁQUINA | 1 | 6.45 | 6.45 |
|  |  | Total |  |  | 66.71 |

**03CPS00318** m PILOTE "IN SITU" BARREN. HA-30/F/20/IIa DIÁM. 65 cm
Precio: 80.65
Pilote "in situ" de hormigón armado HA-30/F/20/IIa, consistencia fluida y tamaño máximo del árido 20 mm, con acero B 500 S y una cuantía de 10,467 kg/m, de 65 cm de diámetro, ejecutado mediante barrenado, incluso descabezado, limpieza y doblado de las armaduras; construido según NCSR-02, EHE y CTE. Medida la longitud hasta la plataforma de apoyo del equipo.

| Código | Ud | Descripción | Rendimiento | Precio | Importe |
|---|---|---|---|---|---|
| TO00600 | h | OF. 1ª FERRALLISTA | 0.196 | 19.85 | 3.89 |
| TP00100 | h | PEÓN ESPECIAL | 0.2 | 18.9 | 3.78 |
| CA00320 | kg | ACERO B 500 S | 10.467 | 0.81 | 8.48 |
| CH80150 | m3 | HORMIGÓN HA-30/F/20/IIa, SUMINISTRADO | 0.427 | 64.61 | 27.59 |
| GW00100 | m3 | AGUA POTABLE | 0.1 | 0.55 | 0.06 |
| MB00200 | h | BOMBA DE HORMIGONAR | 0.067 | 55.84 | 3.74 |
| MC00100 | h | COMPRESOR DOS MARTILLOS | 0.02 | 6.35 | 0.13 |
| MP00270 | m | PILOTE CPI-8 POR P.P. DE EQUIPO DE PILOTAJE (ALQUILER) | 0.125 | 212.23 | 26.53 |
| MP00600 | u | REPERCUSIÓN S/UTIL, TRANS. MONT. ECT. MÁQUINA | 1 | 6.45 | 6.45 |
|  |  | Total |  |  | 80.65 |

###### 03CPW Varios

**03CPW80290** m3 DEMOLICIÓN CABEZA PILOTE HORMIGÓN ARMADO
Precio: 141.83
Demolición de cabezas de pilotes de hormigón armado, incluso limpieza y doblado de las armaduras; según CTE. Medido el volumen teórico ejecutado.

| Código | Ud | Descripción | Rendimiento | Precio | Importe |
|---|---|---|---|---|---|
| TP00100 | h | PEÓN ESPECIAL | 7 | 18.9 | 132.30 |
| MC00100 | h | COMPRESOR DOS MARTILLOS | 1.5 | 6.35 | 9.53 |
|  |  | Total |  |  | 141.83 |

##### 03CT Micropilotes (04/06/2007)

###### 03CTI In situ

**03CTI80050** m MICROPILOTE "IN SITU" C/CAMISA ACERO DIÁM. 150 mm
Precio: 206.81
Micropilote "in situ" de diámetro exterior 150 mm, armado con camisa de acero de 120 mm de diámetro interior y 10 mm de espesor de pared, hasta 15 m de profundidad, incluso limpieza; construido según EHE, NCSR-02 y CTE. Medida la longitud ejecutada desde la plataforma de apoyo del equipo.

| Código | Ud | Descripción | Rendimiento | Precio | Importe |
|---|---|---|---|---|---|
| ATC00200 | h | CUADRILLA ALBAÑILERÍA, FORMADA POR OFICIAL 2ª Y PEÓN ESP. | 0.45 | 38.25 | 17.21 |
| CA80080 | m | CAMISA ACERO S 375 JR DIÁM. 120 mm Y ESP. 10 mm | 1 | 64.58 | 64.58 |
| CP00100 | kg | BENTONITA | 1 | 0.21 | 0.21 |
| GC00200 | t | CEMENTO CEM II/A-L 32,5 N EN SACOS | 0.22 | 92.54 | 20.36 |
| MP00600 | u | REPERCUSIÓN S/UTIL, TRANS. MONT. ECT. MÁQUINA | 1 | 6.45 | 6.45 |
| MP80000 | h | EQUIPO PERFORACIÓN MICROPILOTES | 0.35 | 280 | 98.00 |
|  |  | Total |  |  | 206.81 |

**03CTI80070** m MICROPILOTE "IN SITU" AIRE A PRESIÓN 150 mm
Precio: 171.9
Micropilote "in situ" de diámetro 150 mm, armado con grupo de barras de acero B 500 S, con inyección de cemento CEM II/A-L 32,5 N, mediante golpes de aire con presión controlada, incluso doblado de las armaduras; construido según EHE, NCSR-02 y CTE. Medida la longitud ejecutada hasta la plataforma de apoyo del equipo.

| Código | Ud | Descripción | Rendimiento | Precio | Importe |
|---|---|---|---|---|---|
| ATC00100 | h | CUADRILLA ALBAÑILERÍA, FORMADA POR OFICIAL 1ª Y PEÓN ESP. | 0.45 | 38.75 | 17.44 |
| AGM00600 | m3 | MORTERO DE CEMENTO M2,5 (1:8) CEM II/A-L 32,5 N | 0.021 | 49.56 | 1.04 |
| CA00320 | kg | ACERO B 500 S | 6.2 | 0.81 | 5.02 |
| MP80000 | h | EQUIPO PERFORACIÓN MICROPILOTES | 0.35 | 280 | 98.00 |
| MP80010 | h | EQUIPO PERFORACIONES PROFUNDAS C/BOMBA PRESIÓN | 0.18 | 280 | 50.40 |
|  |  | Total |  |  | 171.9 |

###### 03CTW Varios (04/06/2007)

##### 03CW Varios

###### 03CWW Varios

**03CWW00010** m ANCLAJE INYECCIÓN PERMANENTE HASTA 45 t
Precio: 152.75
Anclaje mediante inyección permanente para muros, cimentaciónes y taludes hasta 45º, formado por: cabeza de anclaje cable de 4 torones ST-170/190 de 0,6 de diámetro, tensado con gato multifilar en una sola fase, blocaje con cuña triangular de fricción, inyección de cemento CEM II/A-L 32,5 N hasta 45 kg/m para protección y formación de bulbo, incluso p.p. de placas, cabezas, cuñas, caperuza de protección; según NCSR-02, CTE. Medida la longitud desde la placa de anclaje hasta el extremo del bulbo.

| Código | Ud | Descripción | Rendimiento | Precio | Importe |
|---|---|---|---|---|---|
| TO02100 | h | OFICIAL 1ª | 2.3 | 19.85 | 45.66 |
| TP00100 | h | PEÓN ESPECIAL | 2.4 | 18.9 | 45.36 |
| CA00220 | kg | ACERO B 400 S | 10 | 0.68 | 6.80 |
| CW00150 | u | JUNTA NEOPRENO CABEZA ANCLAJE PERMANENTE | 0.085 | 11.02 | 0.94 |
| CW00850 | u | CAPERUZA PROTECCIÓN ANCLAJE PERMANENTE 50 mm | 0.085 | 63.89 | 5.43 |
| CW00860 | u | JUEGO DE CUÑAS PARA ANCLAJE PERMANENTE | 0.085 | 3.74 | 0.32 |
| CW00870 | u | CABLE 4 TORONES 0,6 ANCLAJE PERMANENTE | 1.085 | 29.44 | 31.94 |
| GC00200 | t | CEMENTO CEM II/A-L 32,5 N EN SACOS | 0.05 | 92.54 | 4.63 |
| MP00700 | u | ALQUILER EQUIPO PARA ANCLAJE EN INYECCIONES | 0.05 | 132.33 | 6.62 |
| MP00800 | u | REPERCUSIÓN UTIL. TRANS. MONTAG. ANCLAJE INYECC. | 1 | 3.95 | 3.95 |
| WW00300 | u | MATERIAL COMPLEMENTARIO O PZAS. ESPECIALES | 2 | 0.55 | 1.10 |
|  |  | Total |  |  | 152.75 |

**03CWW80000** m2 ARRIOSTRAMIENTO PANTALLAS ENTRAMADO MET. HASTA 200 kN
Precio: 19.37
Arristramiento de pantallas contínuas o de pilotes, con entramado metálico de vigas de celosía, para una carga de 200 kN, incluso montaje y desmontaje; según CTE. Medida la repercusión por unidad de superficie real de pantalla.

| Código | Ud | Descripción | Rendimiento | Precio | Importe |
|---|---|---|---|---|---|
| TA00200 | h | AYUDANTE ESPECIALISTA | 0.1 | 19.04 | 1.90 |
| TO01600 | h | OF. 1ª CERRAJERO-CHAPISTA | 0.1 | 19.85 | 1.99 |
| CA80090 | kg | ACERO S 275 JR EN PERFILES EN ELEMENTOS MET. | 18 | 0.86 | 15.48 |
|  |  | Total |  |  | 19.37 |

**03CWW80130** u ENLACE FORJ/LOSA A MURO PANTALLA C/RESINA INYECCIÓN
Precio: 6.06
Conexión de forjado o losa a muro pantalla de diámetro 450 a 500 mm, con distancia inferior a 1,00 m mediante barras corrugadas B 500 S de 16 mm de diámetro, incluso p.p. de taladros de 20 mm, inyección de resinas y armaduras de anclaje a forjado o losa; según CTEC. Medida la cantidad ejecutada.

| Código | Ud | Descripción | Rendimiento | Precio | Importe |
|---|---|---|---|---|---|
| TO02200 | h | OFICIAL 2ª | 0.05 | 19.35 | 0.97 |
| TP00100 | h | PEÓN ESPECIAL | 0.05 | 18.9 | 0.95 |
| CA00320 | kg | ACERO B 500 S | 1.6 | 0.81 | 1.30 |
| GR00200 | l | RESINA EPOXI | 0.125 | 17.94 | 2.24 |
| WW00500 | u | TRABAJOS COMPLEMENTARIOS | 2 | 0.3 | 0.60 |
|  |  | Total |  |  | 6.06 |

#### 03E ENCOFRADOS (04/06/2007)

##### 03EP Perdidos

###### 03EPF Fábricas

**03EPF00001** m2 ENCOFRADO PERD. ZUNCHOS, ZAPATAS Y ENCEP. TABICÓN L. H.D
Precio: 16.58
Encofrado perdido en zunchos, zapatas y encepados formado por tabicón de ladrillo hueco doble tomado con mortero M5 (1:6), incluso p.p. de elementos complementarios; construido según instrucción EHE. Medida la superficie de encofrado útil.

| Código | Ud | Descripción | Rendimiento | Precio | Importe |
|---|---|---|---|---|---|
| TO02100 | h | OFICIAL 1ª | 0.4 | 19.85 | 7.94 |
| TP00100 | h | PEÓN ESPECIAL | 0.2 | 18.9 | 3.78 |
| AGM00500 | m3 | MORTERO DE CEMENTO M5 (1:6) CEM II/A-L 32,5 N | 0.02 | 54.58 | 1.09 |
| FL00300 | mu | LADRILLO CERÁM. HUECO DOBLE 24x11,5x9 cm | 0.045 | 83.82 | 3.77 |
|  |  | Total |  |  | 16.58 |

**03EPF00006** m2 ENCOFRADO PERD. ZUNCHOS, ZAPATAS Y ENCEP. TABICÓN L. GAFA
Precio: 16.21
Encofrado perdido en zunchos, zapatas y encepados formado por tabicón de ladrillo gafa tomado con mortero M5 (1:6), incluso p.p. de elementos complementarios; construido según instrucción EHE. Medida la superficie de encofrado útil.

| Código | Ud | Descripción | Rendimiento | Precio | Importe |
|---|---|---|---|---|---|
| TO02100 | h | OFICIAL 1ª | 0.4 | 19.85 | 7.94 |
| TP00100 | h | PEÓN ESPECIAL | 0.2 | 18.9 | 3.78 |
| AGM00500 | m3 | MORTERO DE CEMENTO M5 (1:6) CEM II/A-L 32,5 N | 0.015 | 54.58 | 0.82 |
| FL00200 | mu | LADRILLO CERÁMICO GAFA 25x11,5x7 cm | 0.045 | 81.51 | 3.67 |
|  |  | Total |  |  | 16.21 |

###### 03EPW Varios

**03EPW00001** m2 PROTEC. ZUNCHOS, ZAPATAS Y ENCEP. C/PLANCHA POLIÉSTER
Precio: 8.54
Protección de zunchos, zapatas y encepados con plancha de poliestireno expandido densidad 12 kg/m3 de 30 mm de espesor, incluso p.p. de elementos complementarios. Medida la superficie desencofrado útil.

| Código | Ud | Descripción | Rendimiento | Precio | Importe |
|---|---|---|---|---|---|
| TO02100 | h | OFICIAL 1ª | 0.05 | 19.85 | 0.99 |
| TP00100 | h | PEÓN ESPECIAL | 0.1 | 18.9 | 1.89 |
| XT14000 | m3 | POLIESTIRENO PLANCHAS RIGIDAS, DENS. 12 kg/m3 | 0.03 | 178.6 | 5.36 |
| WW00400 | u | PEQUEÑO MATERIAL | 1 | 0.3 | 0.30 |
|  |  | Total |  |  | 8.54 |

**03EPW80030** m2 ENCOFRADO PERD. ZUNCHOS ZAPATAS Y ENCEP. C/TABLA MADERA
Precio: 20.97
Encofrado perdido en zunchos, zapatas y encepados con tabla de madera; construido según instrucción EHE. Medida la superficie de encofrado útil.

| Código | Ud | Descripción | Rendimiento | Precio | Importe |
|---|---|---|---|---|---|
| TO00400 | h | OF. 1ª ENCOFRADOR | 0.5 | 19.85 | 9.93 |
| TP00100 | h | PEÓN ESPECIAL | 0.3 | 18.9 | 5.67 |
| CM00200 | m3 | MADERA DE PINO EN TABLA | 0.026 | 195.18 | 5.07 |
| WW00400 | u | PEQUEÑO MATERIAL | 1 | 0.3 | 0.30 |
|  |  | Total |  |  | 20.97 |

##### 03ER Recuperables (04/06/2007)

###### 03ERM Madera

**03ERM00001** m2 ENCOFRADO DE MADERA EN ZUNCHOS, ZAPATAS Y ENCEPADOS
Precio: 15.67
Encofrado de madera en zunchos, zapatas y encepados, incluso limpieza, humedecido, aplicación del desencofrante desencofrado y p.p. de elementos complementarios para su estabilidad y adecuada ejecución; construido según instrucción EHE. Medida la superficie de encofrado útil.

| Código | Ud | Descripción | Rendimiento | Precio | Importe |
|---|---|---|---|---|---|
| TO00400 | h | OF. 1ª ENCOFRADOR | 0.32 | 19.85 | 6.35 |
| TP00100 | h | PEÓN ESPECIAL | 0.32 | 18.9 | 6.05 |
| CM00200 | m3 | MADERA DE PINO EN TABLA | 0.008 | 195.18 | 1.56 |
| CM00300 | m3 | MADERA DE PINO EN TABLON | 0.002 | 225.64 | 0.45 |
| CW00600 | l | DESENCOFRANTE | 0.4 | 1.72 | 0.69 |
| WW00400 | u | PEQUEÑO MATERIAL | 1.9 | 0.3 | 0.57 |
|  |  | Total |  |  | 15.67 |

**03ERM80070** m2 ENCOFRADO MAD. AGLOM. TRAT. 1 C. EN MURO DE CONTENCIÓN
Precio: 36.13
Encofrado de aglomerado tratado en muro de contención a una cara, incluso limpieza y humedecido del paramento, aplicación del desencofrante, desencofrado y p.p. de elementos complementarios para su estabilidad y adecuada ejecución; construido según instrucción EHE. Medida la superficie de encofrado útil.

| Código | Ud | Descripción | Rendimiento | Precio | Importe |
|---|---|---|---|---|---|
| TO00400 | h | OF. 1ª ENCOFRADOR | 0.6 | 19.85 | 11.91 |
| TP00100 | h | PEÓN ESPECIAL | 0.6 | 18.9 | 11.34 |
| CE80000 | u | PUNTAL METÁLICO TELESC. HASTA 3 m (PARA 150 USOS) | 0.01 | 7.1 | 0.07 |
| CM00200 | m3 | MADERA DE PINO EN TABLA | 0.01 | 195.18 | 1.95 |
| CM00900 | m2 | TABLERO AGLOMERADO PROTEGIDO | 1.1 | 8.43 | 9.27 |
| CW00600 | l | DESENCOFRANTE | 0.4 | 1.72 | 0.69 |
| WW00400 | u | PEQUEÑO MATERIAL | 3 | 0.3 | 0.90 |
|  |  | Total |  |  | 36.13 |

**03ERM80080** m2 ENCOFRADO MAD. AGLOM. TRAT. FENOL. 2 C. EN MURO DE CONTENCIÓN
Precio: 40.34
Encofrado de aglomerado tratado en muro de contención a dos caras, incluso limpieza y humedecido del paramento, aplicación del desencofrante, desencofrado y p.p. de elementos complementarios para su estabilidad y adecuada ejecución; construido según instrucción EHE. Medida la superficie de encofrado útil.

| Código | Ud | Descripción | Rendimiento | Precio | Importe |
|---|---|---|---|---|---|
| TO00400 | h | OF. 1ª ENCOFRADOR | 0.4 | 19.85 | 7.94 |
| TP00100 | h | PEÓN ESPECIAL | 0.4 | 18.9 | 7.56 |
| CE80000 | u | PUNTAL METÁLICO TELESC. HASTA 3 m (PARA 150 USOS) | 0.015 | 7.1 | 0.11 |
| CM00200 | m3 | MADERA DE PINO EN TABLA | 0.02 | 195.18 | 3.90 |
| CM00900 | m2 | TABLERO AGLOMERADO PROTEGIDO | 2.2 | 8.43 | 18.55 |
| CW00600 | l | DESENCOFRANTE | 0.8 | 1.72 | 1.38 |
| WW00400 | u | PEQUEÑO MATERIAL | 3 | 0.3 | 0.90 |
|  |  | Total |  |  | 40.34 |

###### 03ERT Metálicos

**03ERT00001** m2 ENCOFRADO METÁLICO EN ZUNCHOS, ZAPATAS Y ENCEPADOS
Precio: 13
Encofrado metálico en zunchos, zapatas y encepados, incluso limpieza, aplicación del desencofrante, desencofrado, y p.p. de elementos complementarios para su estabilidad y adecuada ejecución; construido según instrucción EHE. Medida la superficie de encofrado útil.

| Código | Ud | Descripción | Rendimiento | Precio | Importe |
|---|---|---|---|---|---|
| TO00400 | h | OF. 1ª ENCOFRADOR | 0.275 | 19.85 | 5.46 |
| TP00100 | h | PEÓN ESPECIAL | 0.275 | 18.9 | 5.20 |
| CM00200 | m3 | MADERA DE PINO EN TABLA | 0.001 | 195.18 | 0.20 |
| CM00300 | m3 | MADERA DE PINO EN TABLON | 0.001 | 225.64 | 0.23 |
| CM00600 | u | PANEL METÁLICO 50x50 cm | 0.076 | 12.36 | 0.94 |
| CW00600 | l | DESENCOFRANTE | 0.3 | 1.72 | 0.52 |
| WW00400 | u | PEQUEÑO MATERIAL | 1.5 | 0.3 | 0.45 |
|  |  | Total |  |  | 13 |

**03ERT80050** m2 ENCOFRADO METÁLICO 1 C. EN MURO DE CONTENCIÓN
Precio: 35.58
Encofrado metálico en muro de contención a una cara, incluso limpieza, aplicación del desencofrante, desencofrado y p.p. de elementos complementarios para su estabilidad y adecuada ejecución; construido según instrucción EHE. Medida la superficie de encofrado útil.

| Código | Ud | Descripción | Rendimiento | Precio | Importe |
|---|---|---|---|---|---|
| TO00400 | h | OF. 1ª ENCOFRADOR | 0.65 | 19.85 | 12.90 |
| TP00100 | h | PEÓN ESPECIAL | 0.65 | 18.9 | 12.29 |
| CE80000 | u | PUNTAL METÁLICO TELESC. HASTA 3 m (PARA 150 USOS) | 0.01 | 7.1 | 0.07 |
| CM00300 | m3 | MADERA DE PINO EN TABLON | 0.008 | 225.64 | 1.81 |
| CM00500 | u | PANEL METÁLICO 50x300 cm | 0.1 | 70.92 | 7.09 |
| CW00600 | l | DESENCOFRANTE | 0.3 | 1.72 | 0.52 |
| WW00400 | u | PEQUEÑO MATERIAL | 3 | 0.3 | 0.90 |
|  |  | Total |  |  | 35.58 |

**03ERT80060** m2 ENCOFRADO METÁLICO 2 C. EN MURO DE CONTENCIÓN
Precio: 35.33
Encofrado metálico en muro de contención a dos caras, incluso limpieza, aplicación del desencofrante, desencofrado y p.p. de elementos complementarios para su estabilidad y adecuada ejecución; construido según instrucción EHE. Medida la superficie de encofrado útil.

| Código | Ud | Descripción | Rendimiento | Precio | Importe |
|---|---|---|---|---|---|
| TO00400 | h | OF. 1ª ENCOFRADOR | 0.4 | 19.85 | 7.94 |
| TP00100 | h | PEÓN ESPECIAL | 0.4 | 18.9 | 7.56 |
| CE80000 | u | PUNTAL METÁLICO TELESC. HASTA 3 m (PARA 150 USOS) | 0.015 | 7.1 | 0.11 |
| CM00300 | m3 | MADERA DE PINO EN TABLON | 0.016 | 225.64 | 3.61 |
| CM00500 | u | PANEL METÁLICO 50x300 cm | 0.2 | 70.92 | 14.18 |
| CW00600 | l | DESENCOFRANTE | 0.6 | 1.72 | 1.03 |
| WW00400 | u | PEQUEÑO MATERIAL | 3 | 0.3 | 0.90 |
|  |  | Total |  |  | 35.33 |

###### 03ERW Varios (04/06/2007)

##### 03EW Varios (04/06/2007)

###### 03EWW Varios (04/06/2007)

#### 03H HORMIGONES (31/01/2000)

##### 03HA Para armar (04/04/2006)

###### 03HAA Arriostramientos

**03HAA00010** m3 HORMIGÓN HA-25/P/20/IIa EN VIGAS/ZUNCHOS DE CIMENT.
Precio: 71.82
Hormigón para armar HA-25/P/20/IIa, consistencia plástica y tamaño máximo del árido 20 mm, en vigas y/o zunchos de cimentación, suministrado y puesto en obra, incluso p.p. de limpieza de fondos, vibrado y curado; según instrucción EHE, NCSR-02 y CTE. Medido el volumen teórico ejecutado.

| Código | Ud | Descripción | Rendimiento | Precio | Importe |
|---|---|---|---|---|---|
| TP00100 | h | PEÓN ESPECIAL | 0.5 | 18.9 | 9.45 |
| CH02920 | m3 | HORMIGÓN HA-25/P/20/IIa, SUMINISTRADO | 1.03 | 60.26 | 62.07 |
| MV00100 | h | VIBRADOR | 0.2 | 1.51 | 0.30 |
|  |  | Total |  |  | 71.82 |

**03HAA00020** m3 HORMIGÓN HA-30/P/20/IIa EN VIGAS/ZUNCHOS DE CIMENT.
Precio: 76.9
Hormigón para armar HA-30/P/20/IIa, consistencia plástica y tamaño máximo del árido 20 mm, en vigas y/o zunchos de cimentación, suministrado y puesto en obra, incluso p.p. de limpieza de fondos, vibrado y curado; según instrucción EHE, NCSR-02 y CTE. Medido el volumen teórico ejecutado.

| Código | Ud | Descripción | Rendimiento | Precio | Importe |
|---|---|---|---|---|---|
| TP00100 | h | PEÓN ESPECIAL | 0.5 | 18.9 | 9.45 |
| CH80020 | m3 | HORMIGÓN HA-30/P/20/IIa, SUMINISTRADO | 1.03 | 65.19 | 67.15 |
| MV00100 | h | VIBRADOR | 0.2 | 1.51 | 0.30 |
|  |  | Total |  |  | 76.9 |

**03HAA80025** m3 HORMIGÓN HA-30/P/40/IIa EN VIGAS/ZUNCHOS DE CIMENT.
Precio: 73.31
Hormigón para armar HA-30/P/40/IIa, consistencia plástica y tamaño máximo del árido 40 mm, en vigas y/o zunchos de cimentación, suministrado y puesto en obra, incluso p.p. de limpieza de fondos, vibrado y curado; según instrucción EHE, NCSR-02 y CTE. Medido el volumen teórico ejecutado.

| Código | Ud | Descripción | Rendimiento | Precio | Importe |
|---|---|---|---|---|---|
| TP00100 | h | PEÓN ESPECIAL | 0.5 | 18.9 | 9.45 |
| CH80030 | m3 | HORMIGÓN HA-30/P/40/IIa, SUMINISTRADO | 1.03 | 61.71 | 63.56 |
| MV00100 | h | VIBRADOR | 0.2 | 1.51 | 0.30 |
|  |  | Total |  |  | 73.31 |

**03HAA80040** m3 HORMIGÓN HA-25/P/15/IIa EN VIGAS/ZUNCHOS DE CIMENT.
Precio: 71.27
Hormigón para armar HA-25/P/15/IIa, consistencia plástica y tamaño máximo del árido 15 mm, en vigas y/o zunchos de cimentación, suministrado y puesto en obra, incluso p.p. de limpieza de fondos, vibrado y curado; según instrucción EHE, NCSR-02 y CTE. Medido el volumen teórico ejecutado.

| Código | Ud | Descripción | Rendimiento | Precio | Importe |
|---|---|---|---|---|---|
| TP00100 | h | PEÓN ESPECIAL | 0.4 | 18.9 | 7.56 |
| CH80010 | m3 | HORMIGÓN HA-25/P/15/IIa, SUMINISTRADO | 1.03 | 61.56 | 63.41 |
| MV00100 | h | VIBRADOR | 0.2 | 1.51 | 0.30 |
|  |  | Total |  |  | 71.27 |

**03HAA80050** m3 HORMIGÓN HA-25/B/15/IIa EN VIGAS/ZUNCHOS DE CIMENT.
Precio: 70.53
Hormigón para armar HA-25/B/15/IIa, consistencia blanda y tamaño máximo del árido 15 mm, en vigas y/o zunchos de cimentación, suministrado y puesto en obra, incluso p.p. de limpieza de fondos, vibrado y curado; según instrucción EHE, NCSR-02 y CTE. Medido el volumen teórico ejecutado.

| Código | Ud | Descripción | Rendimiento | Precio | Importe |
|---|---|---|---|---|---|
| TP00100 | h | PEÓN ESPECIAL | 0.4 | 18.9 | 7.56 |
| CH80060 | m3 | HORMIGÓN HA-25/B/15/IIa, SUMINISTRADO | 1.03 | 60.84 | 62.67 |
| MV00100 | h | VIBRADOR | 0.2 | 1.51 | 0.30 |
|  |  | Total |  |  | 70.53 |

**03HAA80060** m3 HORMIGÓN HA-25/P/40/IIa EN VIGAS/ZUNCHOS DE CIMENT.
Precio: 69.64
Hormigón para armar HA-25/P/40/IIa, consistencia plástica y tamaño máximo del árido 40 mm, en vigas y/o zunchos de cimentación, suministrado y puesto en obra, incluso p.p. de limpieza de fondos, vibrado y curado; según instrucción EHE, NCSR-02 y CTE. Medido el volumen teórico ejecutado.

| Código | Ud | Descripción | Rendimiento | Precio | Importe |
|---|---|---|---|---|---|
| TP00100 | h | PEÓN ESPECIAL | 0.5 | 18.9 | 9.45 |
| CH03020 | m3 | HORMIGÓN HA-25/P/40/IIa, SUMINISTRADO | 1.03 | 58.15 | 59.89 |
| MV00100 | h | VIBRADOR | 0.2 | 1.51 | 0.30 |
|  |  | Total |  |  | 69.64 |

**03HAA80070** m3 HORMIGÓN HA-25/B/20/IIa EN VIGAS/ZUNCHOS DE CIMENT.
Precio: 71.07
Hormigón para armar HA-25/B/20/IIa, consistencia blanda y tamaño máximo del árido 20 mm, en vigas y/o zunchos de cimentación, suministrado y puesto en obra, incluso p.p. de limpieza de fondos, vibrado y curado; según instrucción EHE, NCSR-02 y CTE. Medido el volumen teórico ejecutado.

| Código | Ud | Descripción | Rendimiento | Precio | Importe |
|---|---|---|---|---|---|
| TP00100 | h | PEÓN ESPECIAL | 0.5 | 18.9 | 9.45 |
| CH02910 | m3 | HORMIGÓN HA-25/B/20/IIa, SUMINISTRADO | 1.03 | 59.53 | 61.32 |
| MV00100 | h | VIBRADOR | 0.2 | 1.51 | 0.30 |
|  |  | Total |  |  | 71.07 |

**03HAA80080** m3 HORMIGÓN HA-30/B/15/IIa EN VIGAS/ZUNCHOS DE CIMENT.
Precio: 76.15
Hormigón para armar HA-30/B/15/IIa, consistencia blanda y tamaño máximo del árido 15 mm, en vigas y/o zunchos de cimentación, suministrado y puesto en obra, incluso p.p. de limpieza de fondos, vibrado y curado; según instrucción EHE, NCSR-02 y CTE. Medido el volumen teórico ejecutado.

| Código | Ud | Descripción | Rendimiento | Precio | Importe |
|---|---|---|---|---|---|
| TP00100 | h | PEÓN ESPECIAL | 0.5 | 18.9 | 9.45 |
| CH80070 | m3 | HORMIGÓN HA-30/B/15/IIa, SUMINISTRADO | 1.03 | 64.47 | 66.40 |
| MV00100 | h | VIBRADOR | 0.2 | 1.51 | 0.30 |
|  |  | Total |  |  | 76.15 |

**03HAA80090** m3 HORMIGÓN HA-30/B/20/IIa EN VIGAS/ZUNCHOS DE CIMENT.
Precio: 74.8
Hormigón para armar HA-30/B/20/IIa, consistencia blanda y tamaño máximo del árido 20 mm, en vigas y/o zunchos de cimentación, suministrado y puesto en obra, incluso p.p. de limpieza de fondos, vibrado y curado; según instrucción EHE, NCSR-02 y CTE. Medido el volumen teórico ejecutado.

| Código | Ud | Descripción | Rendimiento | Precio | Importe |
|---|---|---|---|---|---|
| TP00100 | h | PEÓN ESPECIAL | 0.5 | 18.9 | 9.45 |
| CH80080 | m3 | HORMIGÓN HA-30/B/20/IIa, SUMINISTRADO | 1.03 | 63.16 | 65.05 |
| MV00100 | h | VIBRADOR | 0.2 | 1.51 | 0.30 |
|  |  | Total |  |  | 74.8 |

###### 03HAL Losas

**03HAL00002** m3 HORMIGÓN HA-25/B/40/IIa EN LOSAS DE CIMENT.
Precio: 71.76
Hormigón para armar HA-25/B/40/IIa, consistencia blanda y tamaño máximo del árido 40 mm, en losas de cimentación, suministrado y puesto en obra, incluso p.p. de limpieza de fondos, vibrado y curado; según instrucción EHE y CTE. Medido el volumen teórico ejecutado.

| Código | Ud | Descripción | Rendimiento | Precio | Importe |
|---|---|---|---|---|---|
| TO02200 | h | OFICIAL 2ª | 0.05 | 19.35 | 0.97 |
| TP00100 | h | PEÓN ESPECIAL | 0.6 | 18.9 | 11.34 |
| CH03000 | m3 | HORMIGÓN HA-25/B/40/IIa, SUMINISTRADO | 1.03 | 57.43 | 59.15 |
| MV00100 | h | VIBRADOR | 0.2 | 1.51 | 0.30 |
|  |  | Total |  |  | 71.76 |

**03HAL00004** m3 HORMIGÓN HA-30/B/40/IIa EN LOSAS DE CIMENT.
Precio: 75.42
Hormigón para armar HA-30/B/40/IIa, consistencia blanda y tamaño máximo del árido 40 mm, en losas de cimentación, suministrado y puesto en obra, incluso p.p. de limpieza de fondos, vibrado y curado; según instrucción EHE y CTE. Medido el volumen teórico ejecutado.

| Código | Ud | Descripción | Rendimiento | Precio | Importe |
|---|---|---|---|---|---|
| TO02200 | h | OFICIAL 2ª | 0.05 | 19.35 | 0.97 |
| TP00100 | h | PEÓN ESPECIAL | 0.6 | 18.9 | 11.34 |
| CH80110 | m3 | HORMIGÓN HA-30/B/40/IIa, SUMINISTRADO | 1.03 | 60.98 | 62.81 |
| MV00100 | h | VIBRADOR | 0.2 | 1.51 | 0.30 |
|  |  | Total |  |  | 75.42 |

**03HAL00006** m3 HORMIGÓN HA-25/P/20/IIa EN LOSAS DE CIMENT.
Precio: 70.9
Hormigón para armar HA-25/P/20/IIa, consistencia plástica y tamaño máximo del árido 20 mm, en losas de cimentación, suministrado y puesto en obra, incluso p.p. de limpieza de fondos, vibrado y curado; según instrucción EHE y CTE. Medido el volumen teórico ejecutado.

| Código | Ud | Descripción | Rendimiento | Precio | Importe |
|---|---|---|---|---|---|
| TO02200 | h | OFICIAL 2ª | 0.05 | 19.35 | 0.97 |
| TP00100 | h | PEÓN ESPECIAL | 0.4 | 18.9 | 7.56 |
| CH02920 | m3 | HORMIGÓN HA-25/P/20/IIa, SUMINISTRADO | 1.03 | 60.26 | 62.07 |
| MV00100 | h | VIBRADOR | 0.2 | 1.51 | 0.30 |
|  |  | Total |  |  | 70.9 |

**03HAL00008** m3 HORMIGÓN HA-30/P/20/IIa EN LOSAS DE CIMENT.
Precio: 75.98
Hormigón para armar HA-30/P/20/IIa, consistencia plástica y tamaño máximo del árido 20 mm, en losas de cimentación, suministrado y puesto en obra, incluso p.p. de limpieza de fondos, vibrado y curado; según instrucción EHE y CTE. Medido el volumen teórico ejecutado.

| Código | Ud | Descripción | Rendimiento | Precio | Importe |
|---|---|---|---|---|---|
| TO02200 | h | OFICIAL 2ª | 0.05 | 19.35 | 0.97 |
| TP00100 | h | PEÓN ESPECIAL | 0.4 | 18.9 | 7.56 |
| CH80020 | m3 | HORMIGÓN HA-30/P/20/IIa, SUMINISTRADO | 1.03 | 65.19 | 67.15 |
| MV00100 | h | VIBRADOR | 0.2 | 1.51 | 0.30 |
|  |  | Total |  |  | 75.98 |

**03HAL80010** m3 HORMIGÓN HA-25/P/40/IIa EN LOSAS DE CIMENT.
Precio: 68.72
Hormigón para armar HA-25/P/40/IIa, consistencia plástica y tamaño máximo del árido 40 mm, en losas de cimentación, suministrado y puesto en obra, incluso p.p. de limpieza de fondos, vibrado y curado; según instrucción EHE y CTE. Medido el volumen teórico ejecutado.

| Código | Ud | Descripción | Rendimiento | Precio | Importe |
|---|---|---|---|---|---|
| TO02200 | h | OFICIAL 2ª | 0.05 | 19.35 | 0.97 |
| TP00100 | h | PEÓN ESPECIAL | 0.4 | 18.9 | 7.56 |
| CH03020 | m3 | HORMIGÓN HA-25/P/40/IIa, SUMINISTRADO | 1.03 | 58.15 | 59.89 |
| MV00100 | h | VIBRADOR | 0.2 | 1.51 | 0.30 |
|  |  | Total |  |  | 68.72 |

**03HAL80020** m3 HORMIGÓN HA-30/P/40/IIa EN LOSAS DE CIMENT.
Precio: 72.39
Hormigón para armar HA-30/P/40/IIa, consistencia plástica y tamaño máximo del árido 40 mm, en losas de cimentación, suministrado y puesto en obra, incluso p.p. de limpieza de fondos, vibrado y curado; según instrucción EHE y CTE. Medido el volumen teórico ejecutado.

| Código | Ud | Descripción | Rendimiento | Precio | Importe |
|---|---|---|---|---|---|
| TO02200 | h | OFICIAL 2ª | 0.05 | 19.35 | 0.97 |
| TP00100 | h | PEÓN ESPECIAL | 0.4 | 18.9 | 7.56 |
| CH80030 | m3 | HORMIGÓN HA-30/P/40/IIa, SUMINISTRADO | 1.03 | 61.71 | 63.56 |
| MV00100 | h | VIBRADOR | 0.2 | 1.51 | 0.30 |
|  |  | Total |  |  | 72.39 |

**03HAL80040** m3 HORMIGÓN HA-25/B/15/IIa EN LOSAS DE CIMENT.
Precio: 71.5
Hormigón para armar HA-25/B/15/IIa, consistencia blanda y tamaño máximo del árido 15 mm, en losas de cimentación, suministrado y puesto en obra, incluso p.p. de limpieza de fondos, vibrado y curado; según instrucción EHE y CTE. Medido el volumen teórico ejecutado.

| Código | Ud | Descripción | Rendimiento | Precio | Importe |
|---|---|---|---|---|---|
| TO02200 | h | OFICIAL 2ª | 0.05 | 19.35 | 0.97 |
| TP00100 | h | PEÓN ESPECIAL | 0.4 | 18.9 | 7.56 |
| CH80060 | m3 | HORMIGÓN HA-25/B/15/IIa, SUMINISTRADO | 1.03 | 60.84 | 62.67 |
| MV00100 | h | VIBRADOR | 0.2 | 1.51 | 0.30 |
|  |  | Total |  |  | 71.5 |

**03HAL80050** m3 HORMIGÓN HA-25/B/20/IIa EN LOSAS DE CIMENT.
Precio: 70.15
Hormigón para armar HA-25/B/20/IIa, consistencia blanda y tamaño máximo del árido 20 mm, en losas de cimentación, suministrado y puesto en obra, incluso p.p. de limpieza de fondos, vibrado y curado; según instrucción EHE y CTE. Medido el volumen teórico ejecutado.

| Código | Ud | Descripción | Rendimiento | Precio | Importe |
|---|---|---|---|---|---|
| TO02200 | h | OFICIAL 2ª | 0.05 | 19.35 | 0.97 |
| TP00100 | h | PEÓN ESPECIAL | 0.4 | 18.9 | 7.56 |
| CH02910 | m3 | HORMIGÓN HA-25/B/20/IIa, SUMINISTRADO | 1.03 | 59.53 | 61.32 |
| MV00100 | h | VIBRADOR | 0.2 | 1.51 | 0.30 |
|  |  | Total |  |  | 70.15 |

**03HAL80060** m3 HORMIGÓN HA-30/B/15/IIa EN LOSAS DE CIMENT.
Precio: 75.23
Hormigón para armar HA-30/B/15/IIa, consistencia blanda y tamaño máximo del árido 15 mm, en losas de cimentación, suministrado y puesto en obra, incluso p.p. de limpieza de fondos, vibrado y curado; según instrucción EHE y CTE. Medido el volumen teórico ejecutado.

| Código | Ud | Descripción | Rendimiento | Precio | Importe |
|---|---|---|---|---|---|
| TO02200 | h | OFICIAL 2ª | 0.05 | 19.35 | 0.97 |
| TP00100 | h | PEÓN ESPECIAL | 0.4 | 18.9 | 7.56 |
| CH80070 | m3 | HORMIGÓN HA-30/B/15/IIa, SUMINISTRADO | 1.03 | 64.47 | 66.40 |
| MV00100 | h | VIBRADOR | 0.2 | 1.51 | 0.30 |
|  |  | Total |  |  | 75.23 |

**03HAL80070** m3 HORMIGÓN HA-30/B/20/IIa EN LOSAS DE CIMENT.
Precio: 73.88
Hormigón para armar HA-30/B/20/IIa, consistencia blanda y tamaño máximo del árido 20 mm, en losas de cimentación, suministrado y puesto en obra, incluso p.p. de limpieza de fondos, vibrado y curado; según instrucción EHE y CTE. Medido el volumen teórico ejecutado.

| Código | Ud | Descripción | Rendimiento | Precio | Importe |
|---|---|---|---|---|---|
| TO02200 | h | OFICIAL 2ª | 0.05 | 19.35 | 0.97 |
| TP00100 | h | PEÓN ESPECIAL | 0.4 | 18.9 | 7.56 |
| CH80080 | m3 | HORMIGÓN HA-30/B/20/IIa, SUMINISTRADO | 1.03 | 63.16 | 65.05 |
| MV00100 | h | VIBRADOR | 0.2 | 1.51 | 0.30 |
|  |  | Total |  |  | 73.88 |

###### 03HAM Muros

**03HAM00007** m3 HORMIGÓN HA-25/P/20/IIa EN MUROS DE CONTENCIÓN
Precio: 74.68
Hormigón para armar HA-25/P/20/IIa, consistencia plástica y tamaño máximo del árido 20 mm, en muros de contención, suministrado y puesto en obra, incluso p.p. de limpieza de fondos, vibrado y curado; según instrucción EHE y CTE. Medido el volumen ejecutado.

| Código | Ud | Descripción | Rendimiento | Precio | Importe |
|---|---|---|---|---|---|
| TO02200 | h | OFICIAL 2ª | 0.05 | 19.35 | 0.97 |
| TP00100 | h | PEÓN ESPECIAL | 0.6 | 18.9 | 11.34 |
| CH02920 | m3 | HORMIGÓN HA-25/P/20/IIa, SUMINISTRADO | 1.03 | 60.26 | 62.07 |
| MV00100 | h | VIBRADOR | 0.2 | 1.51 | 0.30 |
|  |  | Total |  |  | 74.68 |

**03HAM00009** m3 HORMIGÓN HA-30/P/20/IIa EN MUROS DE CONTENCIÓN
Precio: 79.76
Hormigón para HA-30/P/20/IIa, consistencia plástica y tamaño máximo del árido 20 mm, en muros de contención, suministrado y puesto en obra, incluso p.p. de limpieza de fondos, vibrado y curado; según instrucción EHE y CTE. Medido el volumen ejecutado.

| Código | Ud | Descripción | Rendimiento | Precio | Importe |
|---|---|---|---|---|---|
| TO02200 | h | OFICIAL 2ª | 0.05 | 19.35 | 0.97 |
| TP00100 | h | PEÓN ESPECIAL | 0.6 | 18.9 | 11.34 |
| CH80020 | m3 | HORMIGÓN HA-30/P/20/IIa, SUMINISTRADO | 1.03 | 65.19 | 67.15 |
| MV00100 | h | VIBRADOR | 0.2 | 1.51 | 0.30 |
|  |  | Total |  |  | 79.76 |

**03HAM00012** m3 HORMIGÓN HA-25/P/40/IIa EN MUROS DE CONTENCIÓN
Precio: 72.65
Hormigón para armar HA-25/P/40/IIa, consistencia plástica y tamaño máximo del árido 40 mm, en muros de contención, suministrado y puesto en obra, incluso p.p. de limpieza de fondos, vibrado y curado; según instrucción EHE y CTE. Medido el volumen ejecutado.

| Código | Ud | Descripción | Rendimiento | Precio | Importe |
|---|---|---|---|---|---|
| TO02200 | h | OFICIAL 2ª | 0.05 | 19.35 | 0.97 |
| TP00100 | h | PEÓN ESPECIAL | 0.6 | 18.9 | 11.34 |
| CH03020 | m3 | HORMIGÓN HA-25/P/40/IIa, SUMINISTRADO | 1.03 | 58.15 | 59.89 |
| MV00100 | h | VIBRADOR | 0.3 | 1.51 | 0.45 |
|  |  | Total |  |  | 72.65 |

**03HAM00016** m3 HORMIGÓN HA-30/P/40/IIa EN MUROS DE CONTENCIÓN
Precio: 76.32
Hormigón para armar HA-30/P/40/IIa, consistencia plástica y tamaño máximo del árido 40 mm, en muros de contención, suministrado y puesto en obra, incluso p.p. de limpieza de fondos, vibrado y curado; según instrucción EHE y CTE. Medido el volumen ejecutado.

| Código | Ud | Descripción | Rendimiento | Precio | Importe |
|---|---|---|---|---|---|
| TO02200 | h | OFICIAL 2ª | 0.05 | 19.35 | 0.97 |
| TP00100 | h | PEÓN ESPECIAL | 0.6 | 18.9 | 11.34 |
| CH80030 | m3 | HORMIGÓN HA-30/P/40/IIa, SUMINISTRADO | 1.03 | 61.71 | 63.56 |
| MV00100 | h | VIBRADOR | 0.3 | 1.51 | 0.45 |
|  |  | Total |  |  | 76.32 |

**03HAM80030** m3 HORMIGÓN HA-25/B/15/IIa EN MUROS DE CONTENCIÓN
Precio: 75.28
Hormigón para armar HA-25/B/15/IIa, consistencia blanda y tamaño máximo del árido 15 mm, en muros de contención, suministrado y puesto en obra, incluso p.p. de limpieza de fondos, vibrado y curado; según instrucción EHE y CTE. Medido el volumen ejecutado.

| Código | Ud | Descripción | Rendimiento | Precio | Importe |
|---|---|---|---|---|---|
| TO02200 | h | OFICIAL 2ª | 0.05 | 19.35 | 0.97 |
| TP00100 | h | PEÓN ESPECIAL | 0.6 | 18.9 | 11.34 |
| CH80060 | m3 | HORMIGÓN HA-25/B/15/IIa, SUMINISTRADO | 1.03 | 60.84 | 62.67 |
| MV00100 | h | VIBRADOR | 0.2 | 1.51 | 0.30 |
|  |  | Total |  |  | 75.28 |

**03HAM80040** m3 HORMIGÓN HA-25/B/20/IIa EN MUROS DE CONTENCIÓN
Precio: 73.93
Hormigón para armar HA-25/B/20/IIa, consistencia blanda y tamaño máximo del árido 20 mm, en muros de contención, suministrado y puesto en obra, incluso p.p. de limpieza de fondos, vibrado y curado; según instrucción EHE y CTE. Medido el volumen ejecutado.

| Código | Ud | Descripción | Rendimiento | Precio | Importe |
|---|---|---|---|---|---|
| TO02200 | h | OFICIAL 2ª | 0.05 | 19.35 | 0.97 |
| TP00100 | h | PEÓN ESPECIAL | 0.6 | 18.9 | 11.34 |
| CH02910 | m3 | HORMIGÓN HA-25/B/20/IIa, SUMINISTRADO | 1.03 | 59.53 | 61.32 |
| MV00100 | h | VIBRADOR | 0.2 | 1.51 | 0.30 |
|  |  | Total |  |  | 73.93 |

**03HAM80050** m3 HORMIGÓN HA-30/B/15/IIa EN MUROS DE CONTENCIÓN
Precio: 79.01
Hormigón para armar HA-30/B/15/IIa, consistencia blanda y tamaño máximo del árido 15 mm, en muros de contención, suministrado y puesto en obra, incluso p.p. de limpieza de fondos, vibrado y curado; según instrucción EHE y CTE. Medido el volumen ejecutado.

| Código | Ud | Descripción | Rendimiento | Precio | Importe |
|---|---|---|---|---|---|
| TO02200 | h | OFICIAL 2ª | 0.05 | 19.35 | 0.97 |
| TP00100 | h | PEÓN ESPECIAL | 0.6 | 18.9 | 11.34 |
| CH80070 | m3 | HORMIGÓN HA-30/B/15/IIa, SUMINISTRADO | 1.03 | 64.47 | 66.40 |
| MV00100 | h | VIBRADOR | 0.2 | 1.51 | 0.30 |
|  |  | Total |  |  | 79.01 |

**03HAM80060** m3 HORMIGÓN HA-30/B/20/IIa EN MUROS DE CONTENCIÓN
Precio: 77.66
Hormigón para armar HA-25/B/20/IIa, consistencia blanda y tamaño máximo del árido 20 mm, en muros de contención, suministrado y puesto en obra, incluso p.p. de limpieza de fondos, vibrado y curado; según instrucción EHE y CTE. Medido el volumen ejecutado.

| Código | Ud | Descripción | Rendimiento | Precio | Importe |
|---|---|---|---|---|---|
| TO02200 | h | OFICIAL 2ª | 0.05 | 19.35 | 0.97 |
| TP00100 | h | PEÓN ESPECIAL | 0.6 | 18.9 | 11.34 |
| CH80080 | m3 | HORMIGÓN HA-30/B/20/IIa, SUMINISTRADO | 1.03 | 63.16 | 65.05 |
| MV00100 | h | VIBRADOR | 0.2 | 1.51 | 0.30 |
|  |  | Total |  |  | 77.66 |

###### 03HAW Varios (04/04/2006)

###### 03HAZ Zapatas

**03HAZ00002** m3 HORMIGÓN HA-25/P/40/IIa EN ZAPATAS Y ENCEPADOS
Precio: 68.62
Hormigón para armar HA-25/P/40/IIa, consistencia plástica y tamaño máximo del árido 40 mm, en zapatas y encepados, suministrado y puesto en obra, incluso p.p. de limpieza de fondos, vibrado y curado; según instrucción EHE y CTE. Medido el volumen teórico ejecutado.

| Código | Ud | Descripción | Rendimiento | Precio | Importe |
|---|---|---|---|---|---|
| TO02200 | h | OFICIAL 2ª | 0.05 | 19.35 | 0.97 |
| TP00100 | h | PEÓN ESPECIAL | 0.4 | 18.9 | 7.56 |
| CH03020 | m3 | HORMIGÓN HA-25/P/40/IIa, SUMINISTRADO | 1.03 | 58.15 | 59.89 |
| MV00100 | h | VIBRADOR | 0.13 | 1.51 | 0.20 |
|  |  | Total |  |  | 68.62 |

**03HAZ00004** m3 HORMIGÓN HA-30/P/40/IIa EN ZAPATAS Y ENCEPADOS
Precio: 72.29
Hormigón para armar HA-30/P/40/IIa, consistencia plástica y tamaño máximo del árido 40 mm, en zapatas y encepados, suministrado y puesto en obra, incluso p.p. de limpieza de fondos, vibrado y curado; según instrucción EHE y CTE. Medido el volumen teórico ejecutado.

| Código | Ud | Descripción | Rendimiento | Precio | Importe |
|---|---|---|---|---|---|
| TO02200 | h | OFICIAL 2ª | 0.05 | 19.35 | 0.97 |
| TP00100 | h | PEÓN ESPECIAL | 0.4 | 18.9 | 7.56 |
| CH80030 | m3 | HORMIGÓN HA-30/P/40/IIa, SUMINISTRADO | 1.03 | 61.71 | 63.56 |
| MV00100 | h | VIBRADOR | 0.13 | 1.51 | 0.20 |
|  |  | Total |  |  | 72.29 |

**03HAZ80010** m3 HORMIGÓN HA-25/B/15/IIa EN ZAPATAS Y ENCEPADOS
Precio: 71.4
Hormigón para armar HA-25/B/15/IIa, consistencia blanda y tamaño máximo del árido 15 mm, en zapatas y encepados, suministrado y puesto en obra, incluso p.p. de limpieza de fondos, vibrado y curado; según instrucción EHE y CTE. Medido el volumen teórico ejecutado.

| Código | Ud | Descripción | Rendimiento | Precio | Importe |
|---|---|---|---|---|---|
| TO02200 | h | OFICIAL 2ª | 0.05 | 19.35 | 0.97 |
| TP00100 | h | PEÓN ESPECIAL | 0.4 | 18.9 | 7.56 |
| CH80060 | m3 | HORMIGÓN HA-25/B/15/IIa, SUMINISTRADO | 1.03 | 60.84 | 62.67 |
| MV00100 | h | VIBRADOR | 0.13 | 1.51 | 0.20 |
|  |  | Total |  |  | 71.4 |

**03HAZ80020** m3 HORMIGÓN HA-25/B/20/IIa EN ZAPATAS Y ENCEPADOS
Precio: 70.05
Hormigón para armar HA-25/B/20/IIa, consistencia blanda y tamaño máximo del árido 20 mm, en zapatas y encepados, suministrado y puesto en obra, incluso p.p. de limpieza de fondos, vibrado y curado; según instrucción EHE y CTE. Medido el volumen teórico ejecutado.

| Código | Ud | Descripción | Rendimiento | Precio | Importe |
|---|---|---|---|---|---|
| TO02200 | h | OFICIAL 2ª | 0.05 | 19.35 | 0.97 |
| TP00100 | h | PEÓN ESPECIAL | 0.4 | 18.9 | 7.56 |
| CH02910 | m3 | HORMIGÓN HA-25/B/20/IIa, SUMINISTRADO | 1.03 | 59.53 | 61.32 |
| MV00100 | h | VIBRADOR | 0.13 | 1.51 | 0.20 |
|  |  | Total |  |  | 70.05 |

**03HAZ80030** m3 HORMIGÓN HA-30/B/15/IIa EN ZAPATAS Y ENCEPADOS
Precio: 75.13
Hormigón para armar HA-30/B/15/IIa, consistencia blanda y tamaño máximo del árido 15 mm, en zapatas y encepados, suministrado y puesto en obra, incluso p.p. de limpieza de fondos, vibrado y curado; según instrucción EHE y CTE. Medido el volumen teórico ejecutado.

| Código | Ud | Descripción | Rendimiento | Precio | Importe |
|---|---|---|---|---|---|
| TO02200 | h | OFICIAL 2ª | 0.05 | 19.35 | 0.97 |
| TP00100 | h | PEÓN ESPECIAL | 0.4 | 18.9 | 7.56 |
| CH80070 | m3 | HORMIGÓN HA-30/B/15/IIa, SUMINISTRADO | 1.03 | 64.47 | 66.40 |
| MV00100 | h | VIBRADOR | 0.13 | 1.51 | 0.20 |
|  |  | Total |  |  | 75.13 |

**03HAZ80040** m3 HORMIGÓN HA-30/B/20/IIa EN ZAPATAS Y ENCEPADOS
Precio: 73.78
Hormigón para armar HA-30/B/20/IIa, consistencia blanda y tamaño máximo del árido 20 mm, en zapatas y encepados, suministrado y puesto en obra, incluso p.p. de limpieza de fondos, vibrado y curado; según instrucción EHE y CTE. Medido el volumen teórico ejecutado.

| Código | Ud | Descripción | Rendimiento | Precio | Importe |
|---|---|---|---|---|---|
| TO02200 | h | OFICIAL 2ª | 0.05 | 19.35 | 0.97 |
| TP00100 | h | PEÓN ESPECIAL | 0.4 | 18.9 | 7.56 |
| CH80080 | m3 | HORMIGÓN HA-30/B/20/IIa, SUMINISTRADO | 1.03 | 63.16 | 65.05 |
| MV00100 | h | VIBRADOR | 0.13 | 1.51 | 0.20 |
|  |  | Total |  |  | 73.78 |

##### 03HM En masa

###### 03HMM En masa

**03HMM00002** m3 HORMIGÓN EN MASA HM-20/P/40/I EN CIMIENTOS
Precio: 67.52
Hormigón en masa HM-20/P/40/I, consistencia plástica y tamaño máximo del árido 40 mm, en cimientos, suministrado y puesto en obra, incluso p.p. de vibrado; según instrucción EHE y CTE. Medido el volumen teórico ejecutado.

| Código | Ud | Descripción | Rendimiento | Precio | Importe |
|---|---|---|---|---|---|
| TP00100 | h | PEÓN ESPECIAL | 0.45 | 18.9 | 8.51 |
| CH04120 | m3 | HORMIGÓN HM-20/P/40/I, SUMINISTRADO | 1.08 | 54.45 | 58.81 |
| MV00100 | h | VIBRADOR | 0.13 | 1.51 | 0.20 |
|  |  | Total |  |  | 67.52 |

###### 03HMW Varios

**03HMW00101** m3 HORMIGÓN CICLOPEO HM-20/P/40/I EN CIMIENTOS
Precio: 60.86
Hormigón ciclópeo HM-20/P/40/I, consistencia plástica y tamaño máximo del árido 40 mm, en cimientos, formado por el 25% de piedra silícea en rama y el 75% de hormigón, suministrado y puesto en obra, incluso p.p. de picado; según instrucción EHE y CTE. Medido el volumen teórico ejecutado.

| Código | Ud | Descripción | Rendimiento | Precio | Importe |
|---|---|---|---|---|---|
| TP00100 | h | PEÓN ESPECIAL | 0.625 | 18.9 | 11.81 |
| AS00500 | m3 | PIEDRA SILÍCEA EN RAMA | 0.35 | 14.15 | 4.95 |
| CH04120 | m3 | HORMIGÓN HM-20/P/40/I, SUMINISTRADO | 0.81 | 54.45 | 44.10 |
|  |  | Total |  |  | 60.86 |

##### 03HR Armados (04/06/2007)

###### 03HRA Arriostramientos

**03HRA80010** m3 HORM. ARM. HA-25/P/40/IIa B400S EN VIGAS/ZUNCHOS CIM. V/MAN.
Precio: 116.04
Hormigón armado HA-25/P/40/IIa, consistencia plástica y tamaño máximo del árido 40 mm, en vigas y/o zunchos de cimentación, suministrado y puesta en obra, vertido manual, armadura de acero B 400 S con una cuantía de 40 Kg/m3, incluso ferrallado, separadores, vibrado y curado; según instrucción EHE, NCSR-02 y CTE. Medido el volumén teórico ejecutado.

| Código | Ud | Descripción | Rendimiento | Precio | Importe |
|---|---|---|---|---|---|
| 03ACC00010 | kg | ACERO EN BARRAS CORRUGADAS B400S EN CIMENT. | 40 | 1.16 | 46.40 |
| 03HAA80060 | m3 | HORMIGÓN HA-25/P/40/IIa EN VIGAS/ZUNCHOS DE CIMENT. | 1 | 69.64 | 69.64 |
|  |  | Total |  |  | 116.04 |

**03HRA80020** m3 HORM. ARM. HA-25/P/20/IIa B400S EN VIGAS/ZUNCHOS CIM. V/MAN.
Precio: 118.22
Hormigón armado HA-25/P/20/IIa, consistencia plástica y tamaño máximo del árido 20 mm, en vigas y/o zunchos de cimentación, suministrado y puesta en obra, vertido manual, armadura de acero B 400 S con una cuantía de 40 Kg/m3, incluso ferrallado, separadores, vibrado y curado; según instrucción EHE, NCSR-02 y CTE. Medido el volumén teórico ejecutado.

| Código | Ud | Descripción | Rendimiento | Precio | Importe |
|---|---|---|---|---|---|
| 03ACC00010 | kg | ACERO EN BARRAS CORRUGADAS B400S EN CIMENT. | 40 | 1.16 | 46.40 |
| 03HAA00010 | m3 | HORMIGÓN HA-25/P/20/IIa EN VIGAS/ZUNCHOS DE CIMENT. | 1 | 71.82 | 71.82 |
|  |  | Total |  |  | 118.22 |

**03HRA80030** m3 HORM. ARM. HA-30/P/40/IIa B500S EN VIGAS/ZUNCHOS CIM. V/MAN.
Precio: 125.31
Hormigón armado HA-30/P/40/IIa, consistencia plástica y tamaño máximo del árido 40 mm, en vigas y/o zunchos de cimentación, suministrado y puesta en obra, vertido manual, armadura de acero B 500 S con una cuantía de 40 Kg/m3, incluso ferrallado, separadores, vibrado y curado; según instrucción EHE, NCSR-02 y CTE. Medido el volumén teórico ejecutado.

| Código | Ud | Descripción | Rendimiento | Precio | Importe |
|---|---|---|---|---|---|
| 03ACC00011 | kg | ACERO EN BARRAS CORRUGADAS B500S EN CIMENT. | 40 | 1.3 | 52.00 |
| 03HAA80025 | m3 | HORMIGÓN HA-30/P/40/IIa EN VIGAS/ZUNCHOS DE CIMENT. | 1 | 73.31 | 73.31 |
|  |  | Total |  |  | 125.31 |

**03HRA80040** m3 HORM. ARM. HA-30/P/20/IIa B500S EN VIGAS/ZUNCHOS CIM. V/MAN.
Precio: 128.9
Hormigón armado HA-30/P/20/IIa, consistencia plástica y tamaño máximo del árido 20 mm, en vigas y/o zunchos de cimentación, suministrado y puesta en obra, vertido manual, armadura de acero B 500 S con una cuantía de 40 Kg/m3, incluso ferrallado, separadores, vibrado y curado; según instrucción EHE, NCSR-02 y CTE. Medido el volumén teórico ejecutado.

| Código | Ud | Descripción | Rendimiento | Precio | Importe |
|---|---|---|---|---|---|
| 03ACC00011 | kg | ACERO EN BARRAS CORRUGADAS B500S EN CIMENT. | 40 | 1.3 | 52.00 |
| 03HAA00020 | m3 | HORMIGÓN HA-30/P/20/IIa EN VIGAS/ZUNCHOS DE CIMENT. | 1 | 76.9 | 76.90 |
|  |  | Total |  |  | 128.9 |

**03HRA80070** m3 HORM. ARM. HA-25/P/40/IIa B400S VIGAS/ZUNCH. CIM. V/M ENC. PERD.
Precio: 157.98
Hormigón armado HA-25/P/40/IIa, consistencia plástica y tamaño máximo del árido 40 mm, en vigas y/o zunchos de cimentación, suministrado y puesta en obra, vertido manual, armadura de acero B 400 S con una cuantía de 40 Kg/m3, incluso p.p. de encofrado perdido de madera, ferrallado, separadores, vibrado y curado; según instrucción EHE, NCSR-02 y CTE. Medido el volumén teórico ejecutado.

| Código | Ud | Descripción | Rendimiento | Precio | Importe |
|---|---|---|---|---|---|
| 03ACC00010 | kg | ACERO EN BARRAS CORRUGADAS B400S EN CIMENT. | 40 | 1.16 | 46.40 |
| 03EPW80030 | m2 | ENCOFRADO PERD. ZUNCHOS ZAPATAS Y ENCEP. C/TABLA MADERA | 2 | 20.97 | 41.94 |
| 03HAA80060 | m3 | HORMIGÓN HA-25/P/40/IIa EN VIGAS/ZUNCHOS DE CIMENT. | 1 | 69.64 | 69.64 |
|  |  | Total |  |  | 157.98 |

**03HRA80080** m3 HORM. ARM. HA-25/P/20/IIa B400S VIGAS/ZUNCH. CIM. V/M ENC. PERD.
Precio: 160.16
Hormigón armado HA-25/P/20/IIa, consistencia plástica y tamaño máximo del árido 20 mm, en vigas y/o zunchos de cimentación, suministrado y puesta en obra, vertido manual, armadura de acero B 400 S con una cuantía de 40 Kg/m3, incluso p.p. de encofrado perdido de madera, ferrallado, separadores, vibrado y curado; según instrucción EHE, NCSR-02 y CTE. Medido el volumén teórico ejecutado.

| Código | Ud | Descripción | Rendimiento | Precio | Importe |
|---|---|---|---|---|---|
| 03ACC00010 | kg | ACERO EN BARRAS CORRUGADAS B400S EN CIMENT. | 40 | 1.16 | 46.40 |
| 03EPW80030 | m2 | ENCOFRADO PERD. ZUNCHOS ZAPATAS Y ENCEP. C/TABLA MADERA | 2 | 20.97 | 41.94 |
| 03HAA00010 | m3 | HORMIGÓN HA-25/P/20/IIa EN VIGAS/ZUNCHOS DE CIMENT. | 1 | 71.82 | 71.82 |
|  |  | Total |  |  | 160.16 |

**03HRA80090** m3 HORM. ARM. HA-30/P/40/IIa B500S VIGAS/ZUNCH. CIM. V/M ENC. PERD.
Precio: 167.25
Hormigón armado HA-30/P/40/IIa, consistencia plástica y tamaño máximo del árido 40 mm, en vigas y/o zunchos de cimentación, suministrado y puesta en obra, vertido manual, armadura de acero B 500 S con una cuantía de 40 Kg/m3, incluso p.p. de encofrado perdido de madera, ferrallado, separadores, vibrado y curado; según instrucción EHE, NCSR-02 y CTE. Medido el volumén teórico ejecutado.

| Código | Ud | Descripción | Rendimiento | Precio | Importe |
|---|---|---|---|---|---|
| 03ACC00011 | kg | ACERO EN BARRAS CORRUGADAS B500S EN CIMENT. | 40 | 1.3 | 52.00 |
| 03EPW80030 | m2 | ENCOFRADO PERD. ZUNCHOS ZAPATAS Y ENCEP. C/TABLA MADERA | 2 | 20.97 | 41.94 |
| 03HAA80025 | m3 | HORMIGÓN HA-30/P/40/IIa EN VIGAS/ZUNCHOS DE CIMENT. | 1 | 73.31 | 73.31 |
|  |  | Total |  |  | 167.25 |

**03HRA80110** m3 HORM. ARM. HA-25/P/40/IIa B400S EN VIGAS/ZUNCHO V/GRÚA
Precio: 116.04
Hormigón armado HA-25/P/40/IIa, consistencia plástica y tamaño máximo del árido 40 mm, en vigas y/o zunchos de cimentación, suministrado y puesta en obra, vertido con grúa, armadura de acero B 500 S con una cuantía de 40 Kg/m3, incluso p.p. de ferrallado, separadores, vibrado y curado; según instrucción EHE, NCSR-02 y CTE. Medido el volumén teórico ejecutado.

| Código | Ud | Descripción | Rendimiento | Precio | Importe |
|---|---|---|---|---|---|
| 03ACC00010 | kg | ACERO EN BARRAS CORRUGADAS B400S EN CIMENT. | 40 | 1.16 | 46.40 |
| 03HAA80060 | m3 | HORMIGÓN HA-25/P/40/IIa EN VIGAS/ZUNCHOS DE CIMENT. | 1 | 69.64 | 69.64 |
|  |  | Total |  |  | 116.04 |

**03HRA80120** m3 HORM. ARM. HA-25/P/20/IIa B400S EN VIGAS/ZUNCHO V/GRÚA
Precio: 118.22
Hormigón armado HA-25/P/20/IIa, consistencia plástica y tamaño máximo del árido 20 mm, en vigas y/o zunchos de cimentación, suministrado y puesta en obra, vertido con grúa, armadura de acero B 500 S con una cuantía de 40 Kg/m3, incluso p.p. de ferrallado, separadores, vibrado y curado; según instrucción EHE, NCSR-02 y CTE. Medido el volumén teórico ejecutado.

| Código | Ud | Descripción | Rendimiento | Precio | Importe |
|---|---|---|---|---|---|
| 03ACC00010 | kg | ACERO EN BARRAS CORRUGADAS B400S EN CIMENT. | 40 | 1.16 | 46.40 |
| 03HAA00010 | m3 | HORMIGÓN HA-25/P/20/IIa EN VIGAS/ZUNCHOS DE CIMENT. | 1 | 71.82 | 71.82 |
|  |  | Total |  |  | 118.22 |

**03HRA80130** m3 HORM. ARM. HA-30/P/40/IIa B500S EN VIGAS/ZUNCHO V/GRÚA
Precio: 125.31
Hormigón armado HA-30/P/40/IIa, consistencia plástica y tamaño máximo del árido 40 mm, en vigas y/o zunchos de cimentación, suministrado y puesta en obra, vertido con grúa, armadura de acero B 500 S con una cuantía de 40 Kg/m3, incluso p.p. de ferrallado, separadores, vibrado y curado; según instrucción EHE, NCSR-02 y CTE. Medido el volumén teórico ejecutado.

| Código | Ud | Descripción | Rendimiento | Precio | Importe |
|---|---|---|---|---|---|
| 03ACC00011 | kg | ACERO EN BARRAS CORRUGADAS B500S EN CIMENT. | 40 | 1.3 | 52.00 |
| 03HAA80025 | m3 | HORMIGÓN HA-30/P/40/IIa EN VIGAS/ZUNCHOS DE CIMENT. | 1 | 73.31 | 73.31 |
|  |  | Total |  |  | 125.31 |

**03HRA80200** m3 HORM. ARM. HA-25/B/15/IIa B400S EN VIGAS/ZUNCHO V/BOMBA
Precio: 125.31
Hormigón armado HA-25/B/15/IIa, consistencia blanda y tamaño máximo del árido 15 mm, en vigas y/o zunchos de cimentación, suministrado y puesta en obra, vertido con bomba, armadura de acero B 500 S con una cuantía de 40 Kg/m3, incluso p.p. de ferrallado, separadores, vibrado y curado; según instrucción EHE, NCSR-02 y CTE. Medido el volumén teórico ejecutado.

| Código | Ud | Descripción | Rendimiento | Precio | Importe |
|---|---|---|---|---|---|
| MB00200 | h | BOMBA DE HORMIGONAR | 0.15 | 55.84 | 8.38 |
| 03ACC00010 | kg | ACERO EN BARRAS CORRUGADAS B400S EN CIMENT. | 40 | 1.16 | 46.40 |
| 03HAA80050 | m3 | HORMIGÓN HA-25/B/15/IIa EN VIGAS/ZUNCHOS DE CIMENT. | 1 | 70.53 | 70.53 |
|  |  | Total |  |  | 125.31 |

**03HRA80210** m3 HORM. ARM. HA-25/B/20/IIa B400S EN VIGAS/ZUNCHO V/BOMBA
Precio: 125.85
Hormigón armado HA-25/B/20/IIa, consistencia blanda y tamaño máximo del árido 20 mm, en vigas y/o zunchos de cimentación, suministrado y puesta en obra, vertido con bomba, armadura de acero B 500 S con una cuantía de 40 Kg/m3, incluso p.p. de ferrallado, separadores, vibrado y curado; según instrucción EHE, NCSR-02 y CTE. Medido el volumén teórico ejecutado.

| Código | Ud | Descripción | Rendimiento | Precio | Importe |
|---|---|---|---|---|---|
| MB00200 | h | BOMBA DE HORMIGONAR | 0.15 | 55.84 | 8.38 |
| 03ACC00010 | kg | ACERO EN BARRAS CORRUGADAS B400S EN CIMENT. | 40 | 1.16 | 46.40 |
| 03HAA80070 | m3 | HORMIGÓN HA-25/B/20/IIa EN VIGAS/ZUNCHOS DE CIMENT. | 1 | 71.07 | 71.07 |
|  |  | Total |  |  | 125.85 |

**03HRA80220** m3 HORM. ARM. HA-30/B/15/IIa B500S EN VIGAS/ZUNCHO V/BOMBA
Precio: 136.53
Hormigón armado HA-30/B/15/IIa, consistencia blanda y tamaño máximo del árido 15 mm, en vigas y/o zunchos de cimentación, suministrado y puesta en obra, vertido con bomba, armadura de acero B 500 S con una cuantía de 40 Kg/m3, incluso p.p. de ferrallado, separadores, vibrado y curado; según instrucción EHE, NCSR-02 y CTE. Medido el volumén teórico ejecutado.

| Código | Ud | Descripción | Rendimiento | Precio | Importe |
|---|---|---|---|---|---|
| MB00200 | h | BOMBA DE HORMIGONAR | 0.15 | 55.84 | 8.38 |
| 03ACC00011 | kg | ACERO EN BARRAS CORRUGADAS B500S EN CIMENT. | 40 | 1.3 | 52.00 |
| 03HAA80080 | m3 | HORMIGÓN HA-30/B/15/IIa EN VIGAS/ZUNCHOS DE CIMENT. | 1 | 76.15 | 76.15 |
|  |  | Total |  |  | 136.53 |

**03HRA80230** m3 HORM. ARM. HA-30/B/20/IIa B500S EN VIGAS/ZUNCHO V/BOMBA
Precio: 135.18
Hormigón armado HA-30/B/20/IIa, consistencia blanda y tamaño máximo del árido 20 mm, en vigas y/o zunchos de cimentación, suministrado y puesta en obra, vertido con bomba, armadura de acero B 500 S con una cuantía de 40 Kg/m3, incluso p.p. de p.p. de ferrallado, separadores, vibrado y curado; según instrucción EHE, NCSR-02 y CTE. Medido el volumén teórico ejecutado.

| Código | Ud | Descripción | Rendimiento | Precio | Importe |
|---|---|---|---|---|---|
| MB00200 | h | BOMBA DE HORMIGONAR | 0.15 | 55.84 | 8.38 |
| 03ACC00011 | kg | ACERO EN BARRAS CORRUGADAS B500S EN CIMENT. | 40 | 1.3 | 52.00 |
| 03HAA80090 | m3 | HORMIGÓN HA-30/B/20/IIa EN VIGAS/ZUNCHOS DE CIMENT. | 1 | 74.8 | 74.80 |
|  |  | Total |  |  | 135.18 |

###### 03HRL Losas

**03HRL80010** m3 HORM. ARM. HA-25/P/40/IIa B400S EN LOSAS CIM. V/MAN.
Precio: 126.72
Hormigón armado HA-25/P/40/IIa, consistencia plástica y tamaño máximo del árido 40 mm, en losas de cimentación, suministrado y puesta en obra, vertido manual, armadura de acero B 400 S con una cuantía de 50 Kg/m3, incluso ferrallado, separadores, vibrado y curado; según instrucción EHE y CTE. Medido el volumén teórico ejecutado.

| Código | Ud | Descripción | Rendimiento | Precio | Importe |
|---|---|---|---|---|---|
| 03ACC00010 | kg | ACERO EN BARRAS CORRUGADAS B400S EN CIMENT. | 50 | 1.16 | 58.00 |
| 03HAL80010 | m3 | HORMIGÓN HA-25/P/40/IIa EN LOSAS DE CIMENT. | 1 | 68.72 | 68.72 |
|  |  | Total |  |  | 126.72 |

**03HRL80020** m3 HORM. ARM. HA-30/P/40/IIa B500S EN LOSAS CIM. V/MAN.
Precio: 137.39
Hormigón armado HA-30/P/20/IIa, consistencia plástica y tamaño máximo del árido 20 mm, en losas de cimentación, suministrado y puesta en obra, vertido manual, armadura de acero B 500 S con una cuantía de 50 Kg/m3, incluso ferrallado, separadores, vibrado y curado; según instrucción EHE y CTE. Medido el volumén teórico ejecutado.

| Código | Ud | Descripción | Rendimiento | Precio | Importe |
|---|---|---|---|---|---|
| 03ACC00011 | kg | ACERO EN BARRAS CORRUGADAS B500S EN CIMENT. | 50 | 1.3 | 65.00 |
| 03HAL80020 | m3 | HORMIGÓN HA-30/P/40/IIa EN LOSAS DE CIMENT. | 1 | 72.39 | 72.39 |
|  |  | Total |  |  | 137.39 |

**03HRL80040** m3 HORM. ARM. HA-25/P/40/IIa B400S EN LOSAS CIM. V/GRÚA
Precio: 126.72
Hormigón armado HA-25/P/40/IIa, consistencia plástica y tamaño máximo del árido 40 mm, en losas de cimentación, suministrado y puesta en obra, vertido con grúa, armadura de acero B 400 S con una cuantía de 50 Kg/m3, incluso ferrallado, separadores, vibrado y curado; según instrucción EHE y CTE. Medido el volumén teórico ejecutado.

| Código | Ud | Descripción | Rendimiento | Precio | Importe |
|---|---|---|---|---|---|
| 03ACC00010 | kg | ACERO EN BARRAS CORRUGADAS B400S EN CIMENT. | 50 | 1.16 | 58.00 |
| 03HAL80010 | m3 | HORMIGÓN HA-25/P/40/IIa EN LOSAS DE CIMENT. | 1 | 68.72 | 68.72 |
|  |  | Total |  |  | 126.72 |

**03HRL80050** m3 HORM. ARM. HA-30/P/40/IIa B500S EN LOSAS CIM. V/GRÚA
Precio: 137.39
Hormigón armado HA-30/P/40/IIa, consistencia plástica y tamaño máximo del árido 40 mm, en losas de cimentación, suministrado y puesta en obra, vertido con grúa, armadura de acero B 500 S con una cuantía de 50 Kg/m3, incluso ferrallado, separadores, vibrado y curado; según instrucción EHE y CTE. Medido el volumén teórico ejecutado.

| Código | Ud | Descripción | Rendimiento | Precio | Importe |
|---|---|---|---|---|---|
| 03ACC00011 | kg | ACERO EN BARRAS CORRUGADAS B500S EN CIMENT. | 50 | 1.3 | 65.00 |
| 03HAL80020 | m3 | HORMIGÓN HA-30/P/40/IIa EN LOSAS DE CIMENT. | 1 | 72.39 | 72.39 |
|  |  | Total |  |  | 137.39 |

**03HRL80070** m3 HORM. ARM. HA-25/B/15/IIa B400S EN LOSAS CIM. V/BOMBA
Precio: 137.88
Hormigón armado HA-25/B/15/IIa, consistencia blanda y tamaño máximo del árido 15 mm, en losas de cimentación, suministrado y puesta en obra, vertido con bomba, armadura de acero B 400 S con una cuantía de 50 Kg/m3, incluso ferrallado, separadores, vibrado y curado; según instrucción EHE y CTE. Medido el volumén teórico ejecutado.

| Código | Ud | Descripción | Rendimiento | Precio | Importe |
|---|---|---|---|---|---|
| MB00200 | h | BOMBA DE HORMIGONAR | 0.15 | 55.84 | 8.38 |
| 03ACC00010 | kg | ACERO EN BARRAS CORRUGADAS B400S EN CIMENT. | 50 | 1.16 | 58.00 |
| 03HAL80040 | m3 | HORMIGÓN HA-25/B/15/IIa EN LOSAS DE CIMENT. | 1 | 71.5 | 71.50 |
|  |  | Total |  |  | 137.88 |

**03HRL80080** m3 HORM. ARM. HA-25/B/20/IIa B400S EN LOSAS CIM. V/BOMBA
Precio: 136.53
Hormigón armado HA-25/B/20/IIa, consistencia blanda y tamaño máximo del árido 20 mm, en losas de cimentación, suministrado y puesta en obra, vertido con bomba, armadura de acero B 400 S con una cuantía de 50 Kg/m3, incluso ferrallado, separadores, vibrado y curado; según instrucción EHE y CTE. Medido el volumén teórico ejecutado.

| Código | Ud | Descripción | Rendimiento | Precio | Importe |
|---|---|---|---|---|---|
| MB00200 | h | BOMBA DE HORMIGONAR | 0.15 | 55.84 | 8.38 |
| 03ACC00010 | kg | ACERO EN BARRAS CORRUGADAS B400S EN CIMENT. | 50 | 1.16 | 58.00 |
| 03HAL80050 | m3 | HORMIGÓN HA-25/B/20/IIa EN LOSAS DE CIMENT. | 1 | 70.15 | 70.15 |
|  |  | Total |  |  | 136.53 |

**03HRL80090** m3 HORM. ARM. HA-30/B/15/IIa B500S EN LOSAS CIM. V/BOMBA
Precio: 148.61
Hormigón armado HA-30/B/15/IIa, consistencia blanda y tamaño máximo del árido 15 mm, en losas de cimentación, suministrado y puesta en obra, vertido con bomba, armadura de acero B 400 S con una cuantía de 50 Kg/m3, incluso ferrallado, separadores, vibrado y curado; según instrucción EHE y CTE. Medido el volumén teórico ejecutado.

| Código | Ud | Descripción | Rendimiento | Precio | Importe |
|---|---|---|---|---|---|
| MB00200 | h | BOMBA DE HORMIGONAR | 0.15 | 55.84 | 8.38 |
| 03ACC00011 | kg | ACERO EN BARRAS CORRUGADAS B500S EN CIMENT. | 50 | 1.3 | 65.00 |
| 03HAL80060 | m3 | HORMIGÓN HA-30/B/15/IIa EN LOSAS DE CIMENT. | 1 | 75.23 | 75.23 |
|  |  | Total |  |  | 148.61 |

**03HRL80100** m3 HORM. ARM. HA-30/B/20/IIa B500S EN LOSAS CIM. V/BOMBA
Precio: 147.26
Hormigón armado HA-30/B/20/IIa, consistencia blanda y tamaño máximo del árido 20 mm, en losas de cimentación, suministrado y puesta en obra, vertido con bomba, armadura de acero B 400 S con una cuantía de 50 Kg/m3, incluso ferrallado, separadores, vibrado y curado; según instrucción EHE y CTE. Medido el volumén teórico ejecutado.

| Código | Ud | Descripción | Rendimiento | Precio | Importe |
|---|---|---|---|---|---|
| MB00200 | h | BOMBA DE HORMIGONAR | 0.15 | 55.84 | 8.38 |
| 03ACC00011 | kg | ACERO EN BARRAS CORRUGADAS B500S EN CIMENT. | 50 | 1.3 | 65.00 |
| 03HAL80070 | m3 | HORMIGÓN HA-30/B/20/IIa EN LOSAS DE CIMENT. | 1 | 73.88 | 73.88 |
|  |  | Total |  |  | 147.26 |

###### 03HRM Muros

**03HRM80000** m3 HORM. ARM. HA-25/P/20/IIa B400S EN MURO CONT. I/ENC. 1C. V/MAN.
Precio: 247.46
Hormigón armado HA-25/P/20/IIa, consistencia plástica y tamaño máximo del árido 20 mm, en muros de contención con espesor medio de 0,35 cm, suministrado y puesta en obra, vertido manual, armadura de acero B 400 S con una cuantía de 60 Kg/m3, incluso p.p. de encofrado a una cara con chapa metálica, desencofrado, ferrallado, separadores, vibrado y curado; según instrucción EHE y CTE. Medido el volumén teórico ejecutado.

| Código | Ud | Descripción | Rendimiento | Precio | Importe |
|---|---|---|---|---|---|
| 03ACC00010 | kg | ACERO EN BARRAS CORRUGADAS B400S EN CIMENT. | 60 | 1.16 | 69.60 |
| 03ERT80050 | m2 | ENCOFRADO METÁLICO 1 C. EN MURO DE CONTENCIÓN | 2.9 | 35.58 | 103.18 |
| 03HAM00007 | m3 | HORMIGÓN HA-25/P/20/IIa EN MUROS DE CONTENCIÓN | 1 | 74.68 | 74.68 |
|  |  | Total |  |  | 247.46 |

**03HRM80010** m3 HORM. ARM. HA-30/P/20/IIa B500S EN MURO CONT. I/ENC. 1C. V/MAN.
Precio: 260.94
Hormigón armado HA-30/P/20/IIa, consistencia plástica y tamaño máximo del árido 20 mm, en muros de contención con espesor medio de 0,35 cm, suministrado y puesta en obra, vertido manual, armadura de acero B 500 S con una cuantía de 60 Kg/m3, incluso p.p. de encofrado a una cara con chapa metálica, desencofrado, ferrallado, separadores, vibrado y curado; según instrucción EHE y CTE. Medido el volumén teórico ejecutado.

| Código | Ud | Descripción | Rendimiento | Precio | Importe |
|---|---|---|---|---|---|
| 03ACC00011 | kg | ACERO EN BARRAS CORRUGADAS B500S EN CIMENT. | 60 | 1.3 | 78.00 |
| 03ERT80050 | m2 | ENCOFRADO METÁLICO 1 C. EN MURO DE CONTENCIÓN | 2.9 | 35.58 | 103.18 |
| 03HAM00009 | m3 | HORMIGÓN HA-30/P/20/IIa EN MUROS DE CONTENCIÓN | 1 | 79.76 | 79.76 |
|  |  | Total |  |  | 260.94 |

**03HRM80030** m3 HORM. ARM. HA-25/P/20/IIa B400S EN MURO CONT. I/ENC. 1C. V/GRÚA
Precio: 247.46
Hormigón armado HA-25/P/20/IIa, consistencia plástica y tamaño máximo del árido 20 mm, en muros de contención con espesor medio de 0,35 cm, suministrado y puesta en obra, vertido con grúa, armadura de acero B 400 S con una cuantía de 60 Kg/m3, incluso p.p. de encofrado a una cara con chapa metálica, desencofrado, ferrallado, separadores, vibrado y curado; según instrucción EHE y CTE. Medido el volumén teórico ejecutado.

| Código | Ud | Descripción | Rendimiento | Precio | Importe |
|---|---|---|---|---|---|
| 03ACC00010 | kg | ACERO EN BARRAS CORRUGADAS B400S EN CIMENT. | 60 | 1.16 | 69.60 |
| 03ERT80050 | m2 | ENCOFRADO METÁLICO 1 C. EN MURO DE CONTENCIÓN | 2.9 | 35.58 | 103.18 |
| 03HAM00007 | m3 | HORMIGÓN HA-25/P/20/IIa EN MUROS DE CONTENCIÓN | 1 | 74.68 | 74.68 |
|  |  | Total |  |  | 247.46 |

**03HRM80040** m3 HORM. ARM. HA-30/P/20/IIa B500S EN MURO CONT. I/ENC. 1C. V/GRÚA
Precio: 260.94
Hormigón armado HA-30/P/20/IIa, consistencia plástica y tamaño máximo del árido 20 mm, en muros de contención con espesor medio de 0,35 cm, suministrado y puesta en obra, vertido con grúa, armadura de acero B 500 S con una cuantía de 60 Kg/m3, incluso p.p. de encofrado a una cara con chapa metálica, desencofrado, ferrallado, separadores, vibrado y curado; según instrucción EHE y CTE. Medido el volumén teórico ejecutado.

| Código | Ud | Descripción | Rendimiento | Precio | Importe |
|---|---|---|---|---|---|
| 03ACC00011 | kg | ACERO EN BARRAS CORRUGADAS B500S EN CIMENT. | 60 | 1.3 | 78.00 |
| 03ERT80050 | m2 | ENCOFRADO METÁLICO 1 C. EN MURO DE CONTENCIÓN | 2.9 | 35.58 | 103.18 |
| 03HAM00009 | m3 | HORMIGÓN HA-30/P/20/IIa EN MUROS DE CONTENCIÓN | 1 | 79.76 | 79.76 |
|  |  | Total |  |  | 260.94 |

**03HRM80060** m3 HORM. ARM. HA-25/B/15/IIa B400S EN MURO CONT. I/ENC. 1C. V/BOMBA
Precio: 256.44
Hormigón armado HA-25/B/15/IIa, consistencia blanda y tamaño máximo del árido 15 mm, en muros de contención con espesor medio de 0,35 cm, suministrado y puesta en obra, vertido con bomba, armadura de acero B 400 S con una cuantía de 60 Kg/m3, incluso p.p. de encofrado a una cara con chapa metálica, desencofrado, ferrallado, separadores, vibrado y curado; según instrucción EHE y CTE. Medido el volumén teórico ejecutado.

| Código | Ud | Descripción | Rendimiento | Precio | Importe |
|---|---|---|---|---|---|
| MB00200 | h | BOMBA DE HORMIGONAR | 0.15 | 55.84 | 8.38 |
| 03ACC00010 | kg | ACERO EN BARRAS CORRUGADAS B400S EN CIMENT. | 60 | 1.16 | 69.60 |
| 03ERT80050 | m2 | ENCOFRADO METÁLICO 1 C. EN MURO DE CONTENCIÓN | 2.9 | 35.58 | 103.18 |
| 03HAM80030 | m3 | HORMIGÓN HA-25/B/15/IIa EN MUROS DE CONTENCIÓN | 1 | 75.28 | 75.28 |
|  |  | Total |  |  | 256.44 |

**03HRM80070** m3 HORM. ARM. HA-25/B/20/IIa B400S EN MURO CONT. I/ENC. 1C. V/BOMBA
Precio: 255.09
Hormigón armado HA-25/B/20/IIa, consistencia blanda y tamaño máximo del árido 20 mm, en muros de contención con espesor medio de 0,35 cm, suministrado y puesta en obra, vertido con bomba, armadura de acero B 400 S con una cuantía de 60 Kg/m3, incluso p.p. de encofrado a una cara con chapa metálica, desencofrado, ferrallado, separadores, vibrado y curado; según instrucción EHE y CTE. Medido el volumén teórico ejecutado.

| Código | Ud | Descripción | Rendimiento | Precio | Importe |
|---|---|---|---|---|---|
| MB00200 | h | BOMBA DE HORMIGONAR | 0.15 | 55.84 | 8.38 |
| 03ACC00010 | kg | ACERO EN BARRAS CORRUGADAS B400S EN CIMENT. | 60 | 1.16 | 69.60 |
| 03ERT80050 | m2 | ENCOFRADO METÁLICO 1 C. EN MURO DE CONTENCIÓN | 2.9 | 35.58 | 103.18 |
| 03HAM80040 | m3 | HORMIGÓN HA-25/B/20/IIa EN MUROS DE CONTENCIÓN | 1 | 73.93 | 73.93 |
|  |  | Total |  |  | 255.09 |

**03HRM80080** m3 HORM. ARM. HA-30/B/15/IIa B500S EN MURO CONT. I/ENC. 1C. V/BOMBA
Precio: 268.57
Hormigón armado HA-30/B/15/IIa, consistencia blanda y tamaño máximo del árido 15 mm, en muros de contención con espesor medio de 0,35 cm, suministrado y puesta en obra, vertido con bomba, armadura de acero B 500 S con una cuantía de 60 Kg/m3, incluso p.p. de encofrado a una cara con chapa metálica, desencofrado, ferrallado, separadores, vibrado y curado; según instrucción EHE y CTE. Medido el volumén teórico ejecutado.

| Código | Ud | Descripción | Rendimiento | Precio | Importe |
|---|---|---|---|---|---|
| MB00200 | h | BOMBA DE HORMIGONAR | 0.15 | 55.84 | 8.38 |
| 03ACC00011 | kg | ACERO EN BARRAS CORRUGADAS B500S EN CIMENT. | 60 | 1.3 | 78.00 |
| 03ERT80050 | m2 | ENCOFRADO METÁLICO 1 C. EN MURO DE CONTENCIÓN | 2.9 | 35.58 | 103.18 |
| 03HAM80050 | m3 | HORMIGÓN HA-30/B/15/IIa EN MUROS DE CONTENCIÓN | 1 | 79.01 | 79.01 |
|  |  | Total |  |  | 268.57 |

**03HRM80090** m3 HORM. ARM. HA-30/B/20/IIa B500S EN MURO CONT. I/ENC. 1C. V/BOMBA
Precio: 267.22
Hormigón armado HA-30/B/20/IIa, consistencia blanda y tamaño máximo del árido 20 mm, en muros de contención con espesor medio de 0,35 cm, suministrado y puesta en obra, vertido con bomba, armadura de acero B 500 S con una cuantía de 60 Kg/m3, incluso p.p. de encofrado a una cara con chapa metálica, desencofrado, ferrallado, separadores, vibrado y curado; según instrucción EHE y CTE. Medido el volumén teórico ejecutado.

| Código | Ud | Descripción | Rendimiento | Precio | Importe |
|---|---|---|---|---|---|
| MB00200 | h | BOMBA DE HORMIGONAR | 0.15 | 55.84 | 8.38 |
| 03ACC00011 | kg | ACERO EN BARRAS CORRUGADAS B500S EN CIMENT. | 60 | 1.3 | 78.00 |
| 03ERT80050 | m2 | ENCOFRADO METÁLICO 1 C. EN MURO DE CONTENCIÓN | 2.9 | 35.58 | 103.18 |
| 03HAM80060 | m3 | HORMIGÓN HA-30/B/20/IIa EN MUROS DE CONTENCIÓN | 1 | 77.66 | 77.66 |
|  |  | Total |  |  | 267.22 |

**03HRM80120** m3 HORM. ARM. HA-25/P/20/IIa B400S EN MURO CONT. I/ENC. 2C. V/MAN.
Precio: 349.19
Hormigón armado HA-25/P/20/IIa, consistencia plástica y tamaño máximo del árido 20 mm, en muros de contención con espesor medio de 0,35 cm, suministrado y puesta en obra, vertido manual, armadura de acero B 400 S con una cuantía de 60 Kg/m3, incluso p.p. de encofrado a dos caras con chapa metálica, desencofrado, ferrallado, separadores, vibrado y curado; según instrucción EHE y CTE. Medido el volumén teórico ejecutado.

| Código | Ud | Descripción | Rendimiento | Precio | Importe |
|---|---|---|---|---|---|
| 03ACC00010 | kg | ACERO EN BARRAS CORRUGADAS B400S EN CIMENT. | 60 | 1.16 | 69.60 |
| 03ERT80060 | m2 | ENCOFRADO METÁLICO 2 C. EN MURO DE CONTENCIÓN | 5.8 | 35.33 | 204.91 |
| 03HAM00007 | m3 | HORMIGÓN HA-25/P/20/IIa EN MUROS DE CONTENCIÓN | 1 | 74.68 | 74.68 |
|  |  | Total |  |  | 349.19 |

**03HRM80130** m3 HORM. ARM. HA-30/P/20/IIa B500S EN MURO CONT. I/ENC. 2C. V/MAN.
Precio: 362.67
Hormigón armado HA-30/P/20/IIa, consistencia plástica y tamaño máximo del árido 20 mm, en muros de contención con espesor medio de 0,35 cm, suministrado y puesta en obra, vertido manual, armadura de acero B 500 S con una cuantía de 60 Kg/m3, incluso p.p. de encofrado a dos caras con chapa metálica, desencofrado, ferrallado, separadores, vibrado y curado; según instrucción EHE y CTE. Medido el volumén teórico ejecutado.

| Código | Ud | Descripción | Rendimiento | Precio | Importe |
|---|---|---|---|---|---|
| 03ACC00011 | kg | ACERO EN BARRAS CORRUGADAS B500S EN CIMENT. | 60 | 1.3 | 78.00 |
| 03ERT80060 | m2 | ENCOFRADO METÁLICO 2 C. EN MURO DE CONTENCIÓN | 5.8 | 35.33 | 204.91 |
| 03HAM00009 | m3 | HORMIGÓN HA-30/P/20/IIa EN MUROS DE CONTENCIÓN | 1 | 79.76 | 79.76 |
|  |  | Total |  |  | 362.67 |

**03HRM80150** m3 HORM. ARM. HA-25/P/20/IIa B400S EN MURO CONT. I/ENC. 2C. V/GRÚA
Precio: 349.19
Hormigón armado HA-25/P/20/IIa, consistencia plástica y tamaño máximo del árido 20 mm, en muros de contención con espesor medio de 0,35 cm, suministrado y puesta en obra, vertido con grúa, armadura de acero B 500 S con una cuantía de 60 Kg/m3, incluso p.p. de encofrado a dos caras con chapa metálica, desencofrado, ferrallado, separadores, vibrado y curado; según instrucción EHE y CTE. Medido el volumén teórico ejecutado.

| Código | Ud | Descripción | Rendimiento | Precio | Importe |
|---|---|---|---|---|---|
| 03ACC00010 | kg | ACERO EN BARRAS CORRUGADAS B400S EN CIMENT. | 60 | 1.16 | 69.60 |
| 03ERT80060 | m2 | ENCOFRADO METÁLICO 2 C. EN MURO DE CONTENCIÓN | 5.8 | 35.33 | 204.91 |
| 03HAM00007 | m3 | HORMIGÓN HA-25/P/20/IIa EN MUROS DE CONTENCIÓN | 1 | 74.68 | 74.68 |
|  |  | Total |  |  | 349.19 |

**03HRM80160** m3 HORM. ARM. HA-30/P/20/IIa B500S EN MURO CONT. I/ENC. 2C. V/GRÚA
Precio: 362.67
Hormigón armado HA-30/P/20/IIa, consistencia plástica y tamaño máximo del árido 20 mm, en muros de contención con espesor medio de 0,35 cm, suministrado y puesta en obra, vertido con grúa, armadura de acero B 500 S con una cuantía de 60 Kg/m3, incluso p.p. de encofrado a dos caras con chapa metálica, desencofrado, ferrallado, separadores, vibrado y curado; según instrucción EHE y CTE. Medido el volumén teórico ejecutado.

| Código | Ud | Descripción | Rendimiento | Precio | Importe |
|---|---|---|---|---|---|
| 03ACC00011 | kg | ACERO EN BARRAS CORRUGADAS B500S EN CIMENT. | 60 | 1.3 | 78.00 |
| 03ERT80060 | m2 | ENCOFRADO METÁLICO 2 C. EN MURO DE CONTENCIÓN | 5.8 | 35.33 | 204.91 |
| 03HAM00009 | m3 | HORMIGÓN HA-30/P/20/IIa EN MUROS DE CONTENCIÓN | 1 | 79.76 | 79.76 |
|  |  | Total |  |  | 362.67 |

**03HRM80180** m3 HORM. ARM. HA-25/B/15/IIa B400S EN MURO CONT. I/ENC. 2C. V/BOMBA
Precio: 358.17
Hormigón armado HA-25/B/15/IIa, consistencia blanda y tamaño máximo del árido 15 mm, en muros de contención con espesor medio de 0,35 cm, suministrado y puesta en obra, vertido con bomba, armadura de acero B 400 S con una cuantía de 60 Kg/m3, incluso p.p. de encofrado a dos caras con chapa metálica, desencofrado, ferrallado, separadores, vibrado y curado; según instrucción EHE y CTE. Medido el volumén teórico ejecutado.

| Código | Ud | Descripción | Rendimiento | Precio | Importe |
|---|---|---|---|---|---|
| MB00200 | h | BOMBA DE HORMIGONAR | 0.15 | 55.84 | 8.38 |
| 03ACC00010 | kg | ACERO EN BARRAS CORRUGADAS B400S EN CIMENT. | 60 | 1.16 | 69.60 |
| 03ERT80060 | m2 | ENCOFRADO METÁLICO 2 C. EN MURO DE CONTENCIÓN | 5.8 | 35.33 | 204.91 |
| 03HAM80030 | m3 | HORMIGÓN HA-25/B/15/IIa EN MUROS DE CONTENCIÓN | 1 | 75.28 | 75.28 |
|  |  | Total |  |  | 358.17 |

**03HRM80190** m3 HORM. ARM. HA-25/B/20/IIa B400S EN MURO CONT. I/ENC. 2C. V/BOMBA
Precio: 356.82
Hormigón armado HA-25/B/20/IIa, consistencia blanda y tamaño máximo del árido 20 mm, en muros de contención con espesor medio de 0,35 cm, suministrado y puesta en obra, vertido con bomba, armadura de acero B 400 S con una cuantía de 60 Kg/m3, incluso p.p. de encofrado a dos caras con chapa metálica, desencofrado, ferrallado, separadores, vibrado y curado; según instrucción EHE y CTE. Medido el volumén teórico ejecutado.

| Código | Ud | Descripción | Rendimiento | Precio | Importe |
|---|---|---|---|---|---|
| MB00200 | h | BOMBA DE HORMIGONAR | 0.15 | 55.84 | 8.38 |
| 03ACC00010 | kg | ACERO EN BARRAS CORRUGADAS B400S EN CIMENT. | 60 | 1.16 | 69.60 |
| 03ERT80060 | m2 | ENCOFRADO METÁLICO 2 C. EN MURO DE CONTENCIÓN | 5.8 | 35.33 | 204.91 |
| 03HAM80040 | m3 | HORMIGÓN HA-25/B/20/IIa EN MUROS DE CONTENCIÓN | 1 | 73.93 | 73.93 |
|  |  | Total |  |  | 356.82 |

**03HRM80210** m3 HORM. ARM. HA-30/B/15/IIa B500S EN MURO CONT. I/ENC. 2C. V/BOMBA
Precio: 370.3
Hormigón armado HA-30/B/15/IIa, consistencia blanda y tamaño máximo del árido 15 mm, en muros de contención con espesor medio de 0,35 cm, suministrado y puesta en obra, vertido con bomba, armadura de acero B 500 S con una cuantía de 60 Kg/m3, incluso p.p. de encofrado a dos caras con chapa metálica, desencofrado, ferrallado, separadores, vibrado y curado; según instrucción EHE y CTE. Medido el volumén teórico ejecutado.

| Código | Ud | Descripción | Rendimiento | Precio | Importe |
|---|---|---|---|---|---|
| MB00200 | h | BOMBA DE HORMIGONAR | 0.15 | 55.84 | 8.38 |
| 03ACC00011 | kg | ACERO EN BARRAS CORRUGADAS B500S EN CIMENT. | 60 | 1.3 | 78.00 |
| 03ERT80060 | m2 | ENCOFRADO METÁLICO 2 C. EN MURO DE CONTENCIÓN | 5.8 | 35.33 | 204.91 |
| 03HAM80050 | m3 | HORMIGÓN HA-30/B/15/IIa EN MUROS DE CONTENCIÓN | 1 | 79.01 | 79.01 |
|  |  | Total |  |  | 370.3 |

**03HRM80220** m3 HORM. ARM. HA-30/B/20/IIa B500S EN MURO CONT. I/ENC. 2C. V/BOMBA
Precio: 368.95
Hormigón armado HA-30/B/20/IIa, consistencia blanda y tamaño máximo del árido 20 mm, en muros de contención con espesor medio de 0,35 cm, suministrado y puesta en obra, vertido con bomba, armadura de acero B 500 S con una cuantía de 60 Kg/m3, incluso p.p. de encofrado a una cara con chapa metálica, desencofrado, ferrallado, separadores, vibrado y curado; según instrucción EHE y CTE. Medido el volumén teórico ejecutado.

| Código | Ud | Descripción | Rendimiento | Precio | Importe |
|---|---|---|---|---|---|
| MB00200 | h | BOMBA DE HORMIGONAR | 0.15 | 55.84 | 8.38 |
| 03ACC00011 | kg | ACERO EN BARRAS CORRUGADAS B500S EN CIMENT. | 60 | 1.3 | 78.00 |
| 03ERT80060 | m2 | ENCOFRADO METÁLICO 2 C. EN MURO DE CONTENCIÓN | 5.8 | 35.33 | 204.91 |
| 03HAM80060 | m3 | HORMIGÓN HA-30/B/20/IIa EN MUROS DE CONTENCIÓN | 1 | 77.66 | 77.66 |
|  |  | Total |  |  | 368.95 |

###### 03HRW Varios (04/06/2007)

###### 03HRZ Zapatas

**03HRZ80000** m3 HORM. ARM. HA-25/P/40/IIa B400S EN ZAPATAS Y ENCEPADOS V/MAN.
Precio: 115.02
Hormigón armado HA-25/P/40/IIa, consistencia plástica y tamaño máximo del árido 40 mm, en zapatas y encepados, suministrado y puesta en obra, vertido manual, armadura de acero B 400 S con una cuantía de 40 Kg/m3, incluso ferrallado, separadores, vibrado y curado; según instrucción EHE y CTE. Medido el volumén teórico ejecutado.

| Código | Ud | Descripción | Rendimiento | Precio | Importe |
|---|---|---|---|---|---|
| 03ACC00010 | kg | ACERO EN BARRAS CORRUGADAS B400S EN CIMENT. | 40 | 1.16 | 46.40 |
| 03HAZ00002 | m3 | HORMIGÓN HA-25/P/40/IIa EN ZAPATAS Y ENCEPADOS | 1 | 68.62 | 68.62 |
|  |  | Total |  |  | 115.02 |

**03HRZ80010** m3 HORM. ARM. HA-30/P/40/IIa B500S EN ZAPATAS Y ENCEPADOS V/MAN.
Precio: 124.29
Hormigón armado HA-30/P/40/IIa, consistencia plástica y tamaño máximo del árido 40 mm, en zapatas y encepados, suministrado y puesta en obra, verttido manual, armadura de acero B 500 S con una cuantía de 40 Kg/m3, incluso ferrallado, separadores, vibrado y curado; según instrucción EHE y CTE. Medido el volumén teórico ejecutado.

| Código | Ud | Descripción | Rendimiento | Precio | Importe |
|---|---|---|---|---|---|
| 03ACC00011 | kg | ACERO EN BARRAS CORRUGADAS B500S EN CIMENT. | 40 | 1.3 | 52.00 |
| 03HAZ00004 | m3 | HORMIGÓN HA-30/P/40/IIa EN ZAPATAS Y ENCEPADOS | 1 | 72.29 | 72.29 |
|  |  | Total |  |  | 124.29 |

**03HRZ80030** m3 HORM. ARM. HA-25/P/40/IIa B400S EN ZAPATAS Y ENCEPADOS V/GRÚA
Precio: 115.02
Hormigón armado HA-25/P/40/IIa, consistencia plástica y tamaño máximo del árido 40 mm, en zapatas y encepados, suministrado y puesta en obra, vertido con grúa, armadura de acero B 400 S con una cuantía de 40 Kg/m3, incluso ferrallado, separadores, vibrado y curado; según instrucción EHE y CTE. Medido el volumén teórico ejecutado.

| Código | Ud | Descripción | Rendimiento | Precio | Importe |
|---|---|---|---|---|---|
| 03ACC00010 | kg | ACERO EN BARRAS CORRUGADAS B400S EN CIMENT. | 40 | 1.16 | 46.40 |
| 03HAZ00002 | m3 | HORMIGÓN HA-25/P/40/IIa EN ZAPATAS Y ENCEPADOS | 1 | 68.62 | 68.62 |
|  |  | Total |  |  | 115.02 |

**03HRZ80040** m3 HORM. ARM. HA-30/P/40/IIa B500S EN ZAPATAS Y ENCEPADOS V/GRÚA
Precio: 124.29
Hormigón armado HA-30/P/40/IIa, consistencia plástica y tamaño máximo del árido 40 mm, en zapatas y encepados, suministrado y puesta en obra, vertido con grúa, armadura de acero B 500 S con una cuantía de 40 Kg/m3, incluso ferrallado, separadores, vibrado y curado; según instrucción EHE y CTE. Medido el volumén teórico ejecutado.

| Código | Ud | Descripción | Rendimiento | Precio | Importe |
|---|---|---|---|---|---|
| 03ACC00011 | kg | ACERO EN BARRAS CORRUGADAS B500S EN CIMENT. | 40 | 1.3 | 52.00 |
| 03HAZ00004 | m3 | HORMIGÓN HA-30/P/40/IIa EN ZAPATAS Y ENCEPADOS | 1 | 72.29 | 72.29 |
|  |  | Total |  |  | 124.29 |

**03HRZ80060** m3 HORM. ARM. HA-25/B/15/IIa B400S EN ZAPATAS Y ENCEPADOS V/BOMBA
Precio: 126.18
Hormigón armado HA-35/B/15/IIa, consistencia blanda y tamaño máximo del árido 15 mm, en zapatas y encepados, suministrado y puesta en obra, vertido con bomba, armadura de acero B 400 S con una cuantía de 40 Kg/m3, incluso ferrallado, separadores, vibrado y curado; según instrucción EHE y CTE. Medido el volumén teórico ejecutado.

| Código | Ud | Descripción | Rendimiento | Precio | Importe |
|---|---|---|---|---|---|
| MB00200 | h | BOMBA DE HORMIGONAR | 0.15 | 55.84 | 8.38 |
| 03ACC00010 | kg | ACERO EN BARRAS CORRUGADAS B400S EN CIMENT. | 40 | 1.16 | 46.40 |
| 03HAZ80010 | m3 | HORMIGÓN HA-25/B/15/IIa EN ZAPATAS Y ENCEPADOS | 1 | 71.4 | 71.40 |
|  |  | Total |  |  | 126.18 |

**03HRZ80070** m3 HORM. ARM. HA-25/B/20/IIa B400S EN ZAPATAS Y ENCEPADOS V/BOMBA
Precio: 124.83
Hormigón armado HA-25/B/20/IIa, consistencia blanda y tamaño máximo del árido 20 mm, en zapatas y encepados, suministrado y puesta en obra, vertido con bomba, armadura de acero B 400 S con una cuantía de 40 Kg/m3, incluso ferrallado, separadores, vibrado y curado; según instrucción EHE y CTE. Medido el volumén teórico ejecutado.

| Código | Ud | Descripción | Rendimiento | Precio | Importe |
|---|---|---|---|---|---|
| MB00200 | h | BOMBA DE HORMIGONAR | 0.15 | 55.84 | 8.38 |
| 03ACC00010 | kg | ACERO EN BARRAS CORRUGADAS B400S EN CIMENT. | 40 | 1.16 | 46.40 |
| 03HAZ80020 | m3 | HORMIGÓN HA-25/B/20/IIa EN ZAPATAS Y ENCEPADOS | 1 | 70.05 | 70.05 |
|  |  | Total |  |  | 124.83 |

**03HRZ80080** m3 HORM. ARM. HA-30/B/15/IIa B500S EN ZAPATAS Y ENCEPADOS V/BOMBA
Precio: 135.51
Hormigón armado HA-30/B/15/IIa, consistencia blanda y tamaño máximo del árido 15 mm, en zapatas y encepados, suministrado y puesta en obra, vertido con bomba, armadura de acero B 500 S con una cuantía de 40 Kg/m3, incluso ferrallado, separadores, vibrado y curado; según instrucción EHE y CTE. Medido el volumén teórico ejecutado.

| Código | Ud | Descripción | Rendimiento | Precio | Importe |
|---|---|---|---|---|---|
| MB00200 | h | BOMBA DE HORMIGONAR | 0.15 | 55.84 | 8.38 |
| 03ACC00011 | kg | ACERO EN BARRAS CORRUGADAS B500S EN CIMENT. | 40 | 1.3 | 52.00 |
| 03HAZ80030 | m3 | HORMIGÓN HA-30/B/15/IIa EN ZAPATAS Y ENCEPADOS | 1 | 75.13 | 75.13 |
|  |  | Total |  |  | 135.51 |

**03HRZ80090** m3 HORM. ARM. HA-30/B/20/IIa B500S EN ZAPATAS Y ENCEPADOS V/BOMBA
Precio: 134.16
Hormigón armado HA-30/B/20/IIa, consistencia blanda y tamaño máximo del árido 20 mm, en zapatas y encepados, suministrado y puesta en obra, vertido con bomba, armadura de acero B 500 S con una cuantía de 40 Kg/m3, incluso ferrallado, separadores, vibrado y curado; según instrucción EHE y CTE. Medido el volumén teórico ejecutado.

| Código | Ud | Descripción | Rendimiento | Precio | Importe |
|---|---|---|---|---|---|
| MB00200 | h | BOMBA DE HORMIGONAR | 0.15 | 55.84 | 8.38 |
| 03ACC00011 | kg | ACERO EN BARRAS CORRUGADAS B500S EN CIMENT. | 40 | 1.3 | 52.00 |
| 03HAZ80040 | m3 | HORMIGÓN HA-30/B/20/IIa EN ZAPATAS Y ENCEPADOS | 1 | 73.78 | 73.78 |
|  |  | Total |  |  | 134.16 |

##### 03HW Varios (31/01/2000)

###### 03HWW Varios (31/01/2000)

#### 03R RECUPERACIÓN (04/04/2006)

##### 03RL Losas (04/04/2006)

##### 03RP Pilotes y pantallas (04/04/2006)

##### 03RV Vigas y zunchos (04/04/2006)

##### 03RW Varios (04/04/2006)

##### 03RX Auxiliares

**03RXH90010** m3 HORM. HM-20/B40/IIb EN RECUPERACIONES DE CIMIENTOS
Precio: 68.47
Hormigón HM-20/B/40/IIb en obras de recuperación de cimentaciones, con árido rodado de diámetro máximo 40 mm. y consistencia blanda, elaborado, transportado y puesto en obra, incluso p.p. de vibrado; según EHE-08 y CTE. Medido el volumen teórico ejecutado.

| Código | Ud | Descripción | Rendimiento | Precio | Importe |
|---|---|---|---|---|---|
| TP00100 | h | PEÓN ESPECIAL | 0.54 | 18.9 | 10.21 |
| CH04100 | m3 | HORMIGÓN HM-20/B/40/I, SUMINISTRADO | 1.08 | 53.72 | 58.02 |
| MV00100 | h | VIBRADOR | 0.156 | 1.51 | 0.24 |
|  |  | Total |  |  | 68.47 |

**03RXH90300** m3 HORM. HA-25/P/40/IIb EN RECUPERACIONES DE CIMIENTOS
Precio: 70.34
Hormigón HA-25/P/40/IIb en obra de recuperación de cimentaciones, con árido rodado de diámetro máximo 40 mm. consistencia plástica, elaborado, transportado y puesto en obra, incluso p.p. de vibrado; según EHE-08 y CTE. Medido el volumen teórico.

| Código | Ud | Descripción | Rendimiento | Precio | Importe |
|---|---|---|---|---|---|
| TP00100 | h | PEÓN ESPECIAL | 0.54 | 18.9 | 10.21 |
| CH03020 | m3 | HORMIGÓN HA-25/P/40/IIa, SUMINISTRADO | 1.03 | 58.15 | 59.89 |
| MV00100 | h | VIBRADOR | 0.156 | 1.51 | 0.24 |
|  |  | Total |  |  | 70.34 |

##### 03RZ Zapatas

**03RZK90010** m3 RECALCE DE ZAPATA CORRIDA Y CENTRADA
Precio: 521.89
Recalce de zapata corrida o centrada de fábrica de ladrillo macizo de 3 pies, formado por: refuerzo de hormigón HA-25 de 0.50x1.50 m., armado con parrilla de acero B400S, ejecutado por bataches, incluso excavación manual en galería, encofrados perdidos, hormigón en masa, relleno compactado y p.p. pozos para bomba de achique, extracción de aguas, y trabajos complementarios; construido según EHE-08 y CTE. Medido la longitud ejecutada.

| Código | Ud | Descripción | Rendimiento | Precio | Importe |
|---|---|---|---|---|---|
| TP00100 | h | PEÓN ESPECIAL | 1 | 18.9 | 18.90 |
| MB00100 | h | BOMBA DE AGOTAMIENTO, AGUA Y FANGOS | 4 | 2.29 | 9.16 |
| 02PBB00003 | m3 | EXC. POZOS TIERRA C. BLANDA, M. MANUALES, PROF. MAX. 1,50 m | 1 | 40.64 | 40.64 |
| 02PBB00006 | m3 | EXC. POZOS ESCOMBROS MEDIOS MANUALES HASTA 1,50 m | 0.74 | 68.61 | 50.77 |
| 02PBB00013 | m3 | EXC. POZOS TIERRA C. BLANDA M. MANUALES PROF. 1,50 A 3 m | 0.621 | 60.48 | 37.56 |
| 02RRB00001 | m3 | RELLENO CON TIERRAS REALIZADO CON MEDIOS MANUALES | 2.065 | 26.4 | 54.52 |
| 02TBB00001 | m3 | TRANSPORTE EN INT. DE OBRA, DE TIERRAS CON M. MANUALES | 1.787 | 35.91 | 64.17 |
| 17TTT00100 | m3 | RETIRADA DE TIERRAS INERTES N.P. A VERTEDERO AUTORIZADO 5 km | 1.787 | 4.04 | 7.22 |
| 02WGG00003 | m3 | EXC. GALERÍA. BAJO ELEM. CONSTRUC. DIVERSOS, TIERRAS C. BLANDA | 0.904 | 121.43 | 109.77 |
| 03ACC00010 | kg | ACERO EN BARRAS CORRUGADAS B400S EN CIMENT. | 25.81 | 1.16 | 29.94 |
| 03ERM00001 | m2 | ENCOFRADO DE MADERA EN ZUNCHOS, ZAPATAS Y ENCEPADOS | 1 | 15.67 | 15.67 |
| 03RXH90010 | m3 | HORM. HM-20/B40/IIb EN RECUPERACIONES DE CIMIENTOS | 0.45 | 68.47 | 30.81 |
| 03RXH90300 | m3 | HORM. HA-25/P/40/IIb EN RECUPERACIONES DE CIMIENTOS | 0.75 | 70.34 | 52.76 |
|  |  | Total |  |  | 521.89 |

#### 03W VARIOS (04/06/2007)

##### 03WS Sub-bases (04/06/2007)

###### 03WSS Sub-bases

**03WSS00011** m3 RELLENO DE GRAVA GRUESA LIMPIA EN ELEM. CIMENT.
Precio: 32.44
Relleno de grava gruesa limpia en elementos de cimentación, incluso compactado de base y extendido con medios manuales. Medido el volumen ejecutado.

| Código | Ud | Descripción | Rendimiento | Precio | Importe |
|---|---|---|---|---|---|
| TP00100 | h | PEÓN ESPECIAL | 1 | 18.9 | 18.90 |
| AG00100 | m3 | GRAVA | 1.1 | 10.86 | 11.95 |
| GW00100 | m3 | AGUA POTABLE | 0.15 | 0.55 | 0.08 |
| MR00200 | h | PISÓN MECÁNICO MANUAL | 0.5 | 3.01 | 1.51 |
|  |  | Total |  |  | 32.44 |

**03WSS00012** m3 RELLENO DE GRAVA GRUESA LIMPIA EN LOSAS
Precio: 28.05
Relleno de grava gruesa limpia en losas, incluso compactado de base y extendido con medios manuales. Medido el volumen teórico ejecutado.

| Código | Ud | Descripción | Rendimiento | Precio | Importe |
|---|---|---|---|---|---|
| TP00100 | h | PEÓN ESPECIAL | 0.8 | 18.9 | 15.12 |
| AG00100 | m3 | GRAVA | 1.1 | 10.86 | 11.95 |
| GW00100 | m3 | AGUA POTABLE | 0.15 | 0.55 | 0.08 |
| MR00200 | h | PISÓN MECÁNICO MANUAL | 0.3 | 3.01 | 0.90 |
|  |  | Total |  |  | 28.05 |

**03WSS00013** m3 RELLENO DE GRAVA GRUESA LIMPIA EN TRASDOSADO
Precio: 25.18
Relleno de grava gruesa limpia en trasdósado, incluso extendido con medios manuales. Medido el volumen teorico ejecutado.

| Código | Ud | Descripción | Rendimiento | Precio | Importe |
|---|---|---|---|---|---|
| TP00100 | h | PEÓN ESPECIAL | 0.7 | 18.9 | 13.23 |
| AG00100 | m3 | GRAVA | 1.1 | 10.86 | 11.95 |
|  |  | Total |  |  | 25.18 |

**03WSS00131** m3 SUB-BASE DE ZAHORRA NATURAL
Precio: 11.71
Subbase de zahorra natural, realizada con medios mecánicos, incluso compactado y refino de base,relleno en tongadas de 20 cm comprendido extendido, regado y compactado al 95% proctor. Medido el volumen teórico ejecutado.

| Código | Ud | Descripción | Rendimiento | Precio | Importe |
|---|---|---|---|---|---|
| GW00100 | m3 | AGUA POTABLE | 0.1 | 0.55 | 0.06 |
| ME00300 | h | PALA CARGADORA | 0.03 | 23.87 | 0.72 |
| MR00400 | h | RULO VIBRATORIO | 0.09 | 23.28 | 2.10 |
| AW00200 | m3 | ZAHORRA NATURAL | 1.12 | 7.88 | 8.83 |
|  |  | Total |  |  | 11.71 |

**03WSS00331** m3 SUB-BASE DE ALBERO EN RAMA
Precio: 17.91
Subbase de albero en rama, realizada con medios mecánicos, incluso compactado y refino de base, relleno en tongadas de 20 cm comprendido extendido, regado y compactado al 95% proctor. Medido el volumen teórico ejecutado.

| Código | Ud | Descripción | Rendimiento | Precio | Importe |
|---|---|---|---|---|---|
| AP00200 | m3 | ALBERO EN RAMA | 1.25 | 12.04 | 15.05 |
| GW00100 | m3 | AGUA POTABLE | 0.07 | 0.55 | 0.04 |
| ME00300 | h | PALA CARGADORA | 0.03 | 23.87 | 0.72 |
| MR00400 | h | RULO VIBRATORIO | 0.09 | 23.28 | 2.10 |
|  |  | Total |  |  | 17.91 |

**03WSS80000** m2 CAPA DE HORMIGÓN DE LIMPIEZA 10 cm ESP. MEDIO
Precio: 8.62
Capa de hormigón de limpieza HM-20/P/20/I, consistencia plástica y tamaño máximo del árido 20 mm, de 10 cm de espesor mínimo, en elementos de cimentación, suministrado y puesto en obra, incluso p.p. de alisado de la superficie; según instrucción EHE y CTE. Medida la superficie ejecutada.

| Código | Ud | Descripción | Rendimiento | Precio | Importe |
|---|---|---|---|---|---|
| TO02200 | h | OFICIAL 2ª | 0.05 | 19.35 | 0.97 |
| TP00100 | h | PEÓN ESPECIAL | 0.075 | 18.9 | 1.42 |
| CH04020 | m3 | HORMIGÓN HM-20/P/20/I, SUMINISTRADO | 0.11 | 56.63 | 6.23 |
|  |  | Total |  |  | 8.62 |

**03WSS80020** m2 CAPA DE HORMIGÓN DE LIMPIEZA 10 cm RESIST. SULFATOS
Precio: 2.39
Capa de hormigón de limpieza HM-20/P/20/IIa+Qb, consistencia plástica y tamaño máximo del árido 20 mm, resistente a los sulfatos, de 10 cm de espesor mínimo, en elementos de cimentación, suministrado y puesto en obra, incluso p.p. de alisado de la superficie; según instrucción EHE y CTE. Medida la superficie ejecutada.

| Código | Ud | Descripción | Rendimiento | Precio | Importe |
|---|---|---|---|---|---|
| TO02200 | h | OFICIAL 2ª | 0.05 | 19.35 | 0.97 |
| TP00100 | h | PEÓN ESPECIAL | 0.075 | 18.9 | 1.42 |
|  |  | Total |  |  | 2.39 |

###### 03WSW Varios (04/06/2007)

##### 03WW Varios

###### 03WWW Varios

**03WWW00001** m2 LAMINA DE POLIETILENO SOBRE SUB-BASES DE CIMENTACIÓN
Precio: 1.24
Lamina de polietileno colocada sobre sub-bases de elementos de cimentación, incluso p.p. de solapes. Medida la superficie terminada.

| Código | Ud | Descripción | Rendimiento | Precio | Importe |
|---|---|---|---|---|---|
| TP00100 | h | PEÓN ESPECIAL | 0.03 | 18.9 | 0.57 |
| XI01100 | m2 | LÁMINA POLIETILENO 0,2 mm | 1.111 | 0.6 | 0.67 |
|  |  | Total |  |  | 1.24 |

### 04 SANEAMIENTO (11/12/2007)

#### 04C REDES COLGADAS (05/01/2008)

##### 04CA Arquetas (05/01/2008)

###### 04CAB A pie de bajante (05/01/2008)

###### 04CAP De paso (05/01/2008)

###### 04CAS Sifónicas

**04CAS00001** u ARQUETA SIFÓNICA COLGADA DE POLIÉSTER DE 60X60 cm
Precio: 345.33
Arqueta sifónica colgada de fibra de poliéster reforzada de 60x60 cm y 1 m de profundidad, incluso conexiones con colectores de entrada y salida, elementos metálicos de cuelgue, accesorios y ayudas de albañilería; construida según Ordenanza Municipal. Medida la cantidad ejecutada.

| Código | Ud | Descripción | Rendimiento | Precio | Importe |
|---|---|---|---|---|---|
| TO01900 | h | OF. 1ª FONTANERO | 2.5 | 19.85 | 49.63 |
| TO02100 | h | OFICIAL 1ª | 1 | 19.85 | 19.85 |
| TP00100 | h | PEÓN ESPECIAL | 0.5 | 18.9 | 9.45 |
| SA00300 | u | ARQUETA SIFÓNICA POLIÉSTER REFORZADO 0,60x0,60x1 m | 1 | 253.9 | 253.90 |
| WW00300 | u | MATERIAL COMPLEMENTARIO O PZAS. ESPECIALES | 20 | 0.55 | 11.00 |
| WW00400 | u | PEQUEÑO MATERIAL | 5 | 0.3 | 1.50 |
|  |  | Total |  |  | 345.33 |

**04CAS00002** u ARQUETA SIFÓNICA COLGADA DE POLIÉSTER DE 1x1 m
Precio: 488.43
Arqueta sifónica colgada de fibra de poliéster reforzada de 1x1 m y 1 m de profundidad, incluso conexiones con colectores de entrada y salida, elementos metálicos de cuelgue, accesorios y ayudas de albañilería; construida según Ordenanza Municipal. Medida la cantidad ejecutada.

| Código | Ud | Descripción | Rendimiento | Precio | Importe |
|---|---|---|---|---|---|
| TO01900 | h | OF. 1ª FONTANERO | 3.5 | 19.85 | 69.48 |
| TO02100 | h | OFICIAL 1ª | 1.5 | 19.85 | 29.78 |
| TP00100 | h | PEÓN ESPECIAL | 0.7 | 18.9 | 13.23 |
| SA00400 | u | ARQUETA SIFÓNICA POLIÉSTER REFORZADO 1x1x1 m | 1 | 360.09 | 360.09 |
| WW00300 | u | MATERIAL COMPLEMENTARIO O PZAS. ESPECIALES | 25 | 0.55 | 13.75 |
| WW00400 | u | PEQUEÑO MATERIAL | 7 | 0.3 | 2.10 |
|  |  | Total |  |  | 488.43 |

###### 04CAW Varios (05/01/2008)

##### 04CC Colectores (05/01/2008)

###### 04CCF Fibrocemento

**04CCF00001** m COLECTOR COLGADO, FIBROCEMENTO NT PRESIÓN, DIÁM. 150 mm
Precio: 47.2
Colector colgado de fibrocemento NT de presión, 5 kg/cm2, de 150 mm de diámetro nominal, incluso p.p. de piezas especiales, abrazaderas, contratubos, pequeño material y ayudas de albañilería; construido según CTE. Medida la longitud ejecutada.

| Código | Ud | Descripción | Rendimiento | Precio | Importe |
|---|---|---|---|---|---|
| TO01900 | h | OF. 1ª FONTANERO | 1 | 19.85 | 19.85 |
| TO02100 | h | OFICIAL 1ª | 0.25 | 19.85 | 4.96 |
| SC01600 | m | FIBROCEMENTO NT PRESIÓN, DIÁM. 150 mm | 1.01 | 18.31 | 18.49 |
| WW00300 | u | MATERIAL COMPLEMENTARIO O PZAS. ESPECIALES | 6 | 0.55 | 3.30 |
| WW00400 | u | PEQUEÑO MATERIAL | 2 | 0.3 | 0.60 |
|  |  | Total |  |  | 47.2 |

**04CCF00002** m COLECTOR COLGADO, FIBROCEMENTO NT PRESIÓN, DIÁM. 200 mm
Precio: 59.57
Colector colgado de fibrocemento NT de presión 5 kg/cm2, de 200 mm de diámetro nominal, incluso p.p. de piezas especiales, abrazaderas, contratubos, pequeño material y ayudas de albañilerías; construido según CTE. Medida la longitud ejecutada.

| Código | Ud | Descripción | Rendimiento | Precio | Importe |
|---|---|---|---|---|---|
| TO01900 | h | OF. 1ª FONTANERO | 1 | 19.85 | 19.85 |
| TO02100 | h | OFICIAL 1ª | 0.25 | 19.85 | 4.96 |
| SC01700 | m | FIBROCEMENTO NT PRESIÓN, DIÁM. 200 mm | 1.01 | 30.01 | 30.31 |
| WW00300 | u | MATERIAL COMPLEMENTARIO O PZAS. ESPECIALES | 7 | 0.55 | 3.85 |
| WW00400 | u | PEQUEÑO MATERIAL | 2 | 0.3 | 0.60 |
|  |  | Total |  |  | 59.57 |

**04CCF00011** m COLECTOR COLGADO, FIBROCEMENTO NT PRESIÓN, DIÁM. 80 mm
Precio: 28.63
Colector colgado de fibrocemento NT de presión, 5 kg/cm2, de 80 mm de diámetro nominal, incluso p.p. de piezas especiales, abrazaderas, contratubos, pequeño material y ayudas de albañilería; construido según CTE. Medida la longitud ejecutada.

| Código | Ud | Descripción | Rendimiento | Precio | Importe |
|---|---|---|---|---|---|
| TO01900 | h | OF. 1ª FONTANERO | 0.7 | 19.85 | 13.90 |
| TO02100 | h | OFICIAL 1ª | 0.25 | 19.85 | 4.96 |
| SC01300 | m | FIBROCEMENTO NT PRESIÓN, DIÁM. 80 mm | 1.01 | 7.74 | 7.82 |
| WW00300 | u | MATERIAL COMPLEMENTARIO O PZAS. ESPECIALES | 3 | 0.55 | 1.65 |
| WW00400 | u | PEQUEÑO MATERIAL | 1 | 0.3 | 0.30 |
|  |  | Total |  |  | 28.63 |

**04CCF00021** m COLECTOR COLGADO, FIBROCEMENTO NT PRESIÓN, DIÁM. 100 mm
Precio: 33.08
Colector colgado de fibrocemento NT de presión, 5 kg/cm2, de 100 mm de diámetro nominal, incluso p.p. de piezas especiales, abrazaderas, contratubos, pequeño material y ayudas de albañilería; construido según CTE. Medida la longitud ejecutada.

| Código | Ud | Descripción | Rendimiento | Precio | Importe |
|---|---|---|---|---|---|
| TO01900 | h | OF. 1ª FONTANERO | 0.8 | 19.85 | 15.88 |
| TO02100 | h | OFICIAL 1ª | 0.25 | 19.85 | 4.96 |
| SC01400 | m | FIBROCEMENTO NT PRESIÓN, DIÁM. 100 mm | 1.01 | 9.64 | 9.74 |
| WW00300 | u | MATERIAL COMPLEMENTARIO O PZAS. ESPECIALES | 4 | 0.55 | 2.20 |
| WW00400 | u | PEQUEÑO MATERIAL | 1 | 0.3 | 0.30 |
|  |  | Total |  |  | 33.08 |

**04CCF00031** m COLECTOR COLGADO, FIBROCEMENTO NT PRESIÓN, DIÁM. 125 mm
Precio: 39.43
Colector colgado de fibrocemento NT de presión, 5 kg/cm2, de 125 mm de diámetro nominal, incluso p.p. de piezas especiales, abrazaderas, contratubos, pequeño material y ayudas de albañilería; construido según CTE. Medida la longitud ejecutada.

| Código | Ud | Descripción | Rendimiento | Precio | Importe |
|---|---|---|---|---|---|
| TO01900 | h | OF. 1ª FONTANERO | 0.9 | 19.85 | 17.87 |
| TO02100 | h | OFICIAL 1ª | 0.25 | 19.85 | 4.96 |
| SC01500 | m | FIBROCEMENTO NT PRESIÓN, DIÁM. 125 mm | 1.01 | 13.12 | 13.25 |
| WW00300 | u | MATERIAL COMPLEMENTARIO O PZAS. ESPECIALES | 5 | 0.55 | 2.75 |
| WW00400 | u | PEQUEÑO MATERIAL | 2 | 0.3 | 0.60 |
|  |  | Total |  |  | 39.43 |

**04CCF00041** m COLECTOR COLGADO, FIBROCEMENTO NT PRESIÓN, DIÁM. 250 mm
Precio: 73.71
Colector colgado de fibrocemento NT de presión, 5 kg/cm2, de 250 mm de diámetro nominal, incluso p.p. de piezas especiales, abrazaderas, contratubos, pequeño material y ayudas de albañilería; construido según CTE. Medida la longitud ejecutada.

| Código | Ud | Descripción | Rendimiento | Precio | Importe |
|---|---|---|---|---|---|
| TO01900 | h | OF. 1ª FONTANERO | 1.2 | 19.85 | 23.82 |
| TO02100 | h | OFICIAL 1ª | 0.35 | 19.85 | 6.95 |
| SC01800 | m | FIBROCEMENTO NT PRESIÓN, DIÁM. 250 mm | 1.01 | 36.72 | 37.09 |
| WW00300 | u | MATERIAL COMPLEMENTARIO O PZAS. ESPECIALES | 9 | 0.55 | 4.95 |
| WW00400 | u | PEQUEÑO MATERIAL | 3 | 0.3 | 0.90 |
|  |  | Total |  |  | 73.71 |

###### 04CCP P.V.C.

**04CCP00001** m COLECTOR COLGADO DE PVC DIÁM. 160 mm
Precio: 27.18
Colector colgado de PVC, presión 4 kg/cm2, de 160 mm de diámetro nominal, incluso p.p. de piezas especiales, abrazaderas, contratubo, pequeño material y ayudas de albañilería; construido según CTE. Medida la longitud ejecutada.

| Código | Ud | Descripción | Rendimiento | Precio | Importe |
|---|---|---|---|---|---|
| TO01900 | h | OF. 1ª FONTANERO | 0.8 | 19.85 | 15.88 |
| TO02100 | h | OFICIAL 1ª | 0.25 | 19.85 | 4.96 |
| SC00800 | m | TUBO PVC DIÁM. 160 mm 4 kg/cm2 | 1.01 | 3.5 | 3.54 |
| WW00300 | u | MATERIAL COMPLEMENTARIO O PZAS. ESPECIALES | 4 | 0.55 | 2.20 |
| WW00400 | u | PEQUEÑO MATERIAL | 2 | 0.3 | 0.60 |
|  |  | Total |  |  | 27.18 |

**04CCP00002** m COLECTOR COLGADO DE PVC DIÁM. 200 mm
Precio: 30.64
Colector colgado de PVC, presión 4 kg/cm2, de 200 mm de diámetro nominal, incluso p.p. de piezas especiales, abrazaderas, contratubo, pequeño material y ayudas de albañilería; construido según CTE. Medida la longitud ejecutada.

| Código | Ud | Descripción | Rendimiento | Precio | Importe |
|---|---|---|---|---|---|
| TO01900 | h | OF. 1ª FONTANERO | 0.8 | 19.85 | 15.88 |
| TO02100 | h | OFICIAL 1ª | 0.3 | 19.85 | 5.96 |
| SC01000 | m | TUBO PVC DIÁM. 200 mm 4 kg/cm2 | 1.01 | 5.4 | 5.45 |
| WW00300 | u | MATERIAL COMPLEMENTARIO O PZAS. ESPECIALES | 5 | 0.55 | 2.75 |
| WW00400 | u | PEQUEÑO MATERIAL | 2 | 0.3 | 0.60 |
|  |  | Total |  |  | 30.64 |

**04CCP00003** m COLECTOR COLGADO DE PVC DIÁM. 110 mm
Precio: 21.67
Colector colgado de PVC, presión 4 kg/cm2, de 110 mm de diámetro nominal, incluso p.p. de piezas especiales, abrazaderas, contratubo, pequeño material y ayudas de albañilería; construido según CTE. Medida la longitud ejecutada.

| Código | Ud | Descripción | Rendimiento | Precio | Importe |
|---|---|---|---|---|---|
| TO01900 | h | OF. 1ª FONTANERO | 0.6 | 19.85 | 11.91 |
| TO02100 | h | OFICIAL 1ª | 0.25 | 19.85 | 4.96 |
| SC00500 | m | TUBO PVC DIÁM. 110 mm 4 kg/cm2 | 1.01 | 1.98 | 2.00 |
| WW00300 | u | MATERIAL COMPLEMENTARIO O PZAS. ESPECIALES | 4 | 0.55 | 2.20 |
| WW00400 | u | PEQUEÑO MATERIAL | 2 | 0.3 | 0.60 |
|  |  | Total |  |  | 21.67 |

**04CCP00004** m COLECTOR COLGADO DE PVC DIÁM. 125 mm
Precio: 22.29
Colector colgado de PVC, presión 4 kg/cm2, de 125 mm de diámetro nominal, incluso p.p. de piezas especiales, abrazaderas, contratubo,pequeño material y ayudas de albañilería; construido según CTE. Medida la longitud ejecutada.

| Código | Ud | Descripción | Rendimiento | Precio | Importe |
|---|---|---|---|---|---|
| TO01900 | h | OF. 1ª FONTANERO | 0.6 | 19.85 | 11.91 |
| TO02100 | h | OFICIAL 1ª | 0.25 | 19.85 | 4.96 |
| SC00600 | m | TUBO PVC DIÁM. 125 mm 4 kg/cm2 | 1.01 | 2.59 | 2.62 |
| WW00300 | u | MATERIAL COMPLEMENTARIO O PZAS. ESPECIALES | 4 | 0.55 | 2.20 |
| WW00400 | u | PEQUEÑO MATERIAL | 2 | 0.3 | 0.60 |
|  |  | Total |  |  | 22.29 |

**04CCP00011** m COLECTOR COLGADO DE PVC DIÁM. 90 mm
Precio: 16.85
Colector colgado de PVC, presión 4 kg/cm2, de 90 mm de diámetro nominal, incluso p.p. de piezas especiales, abrazaderas, contratubo, pequeño material y ayudas de albañilería; construido según CTE. Medida la longitud ejecutada.

| Código | Ud | Descripción | Rendimiento | Precio | Importe |
|---|---|---|---|---|---|
| TO01900 | h | OF. 1ª FONTANERO | 0.4 | 19.85 | 7.94 |
| TO02100 | h | OFICIAL 1ª | 0.25 | 19.85 | 4.96 |
| SC00400 | m | TUBO PVC DIÁM. 90 mm 4 kg/cm2 | 1.01 | 1.98 | 2.00 |
| WW00300 | u | MATERIAL COMPLEMENTARIO O PZAS. ESPECIALES | 3 | 0.55 | 1.65 |
| WW00400 | u | PEQUEÑO MATERIAL | 1 | 0.3 | 0.30 |
|  |  | Total |  |  | 16.85 |

**04CCP00021** m COLECTOR COLGADO DE PVC DIÁM. 250 mm
Precio: 39.54
Colector colgado de PVC, presión 4 kg/cm2, de 250 mm de diámetro nominal, incluso p.p. de piezas especiales, abrazaderas, contratubo, pequeño material y ayudas de albañilería; construida según CTE. Medida la longitud ejecutada.

| Código | Ud | Descripción | Rendimiento | Precio | Importe |
|---|---|---|---|---|---|
| TO01900 | h | OF. 1ª FONTANERO | 1 | 19.85 | 19.85 |
| TO02100 | h | OFICIAL 1ª | 0.35 | 19.85 | 6.95 |
| SC01100 | m | TUBO PVC DIÁM. 250 mm 4 kg/cm2 | 1.01 | 8.21 | 8.29 |
| WW00300 | u | MATERIAL COMPLEMENTARIO O PZAS. ESPECIALES | 7 | 0.55 | 3.85 |
| WW00400 | u | PEQUEÑO MATERIAL | 2 | 0.3 | 0.60 |
|  |  | Total |  |  | 39.54 |

**04CCP00031** m COLECTOR COLGADO DE PVC DIÁM. 315 mm
Precio: 53.08
Colector colgado de PVC, presión 4 kg/cm2, de 315 mm de diámetro nominal, incluso p.p. de piezas especiales, abrazaderas, contratubo, pequeño material y ayudas de albañilería; construido según CTE. Medida la longitud ejecutada.

| Código | Ud | Descripción | Rendimiento | Precio | Importe |
|---|---|---|---|---|---|
| TO01900 | h | OF. 1ª FONTANERO | 1.2 | 19.85 | 23.82 |
| TO02100 | h | OFICIAL 1ª | 0.5 | 19.85 | 9.93 |
| SC01200 | m | TUBO PVC DIÁM. 315 mm 4 kg/cm2 | 1.01 | 12.8 | 12.93 |
| WW00300 | u | MATERIAL COMPLEMENTARIO O PZAS. ESPECIALES | 10 | 0.55 | 5.50 |
| WW00400 | u | PEQUEÑO MATERIAL | 3 | 0.3 | 0.90 |
|  |  | Total |  |  | 53.08 |

###### 04CCW Varios (05/01/2008)

##### 04CE Elementos complementarios (05/01/2008)

###### 04CEE Elementos complementarios

**04CEE00011** u VÁLVULA DE COMPUERTA BRIDA, FUNDICIÓN DÚCTIL DIÁM. 200 mm
Precio: 379.69
Válvula de compuerta de brida, de fundición dúctil de 200 mm de diámetro, incluso tubo de 1 m de longitud del mismo diámetro y material, elementos de cuelgue y conexión, accesorios, contratubo y ayudas de albañilería; construida según Ordenanza Municipal. Medida la cantidad ejecutada.

| Código | Ud | Descripción | Rendimiento | Precio | Importe |
|---|---|---|---|---|---|
| TO01900 | h | OF. 1ª FONTANERO | 1.5 | 19.85 | 29.78 |
| TO02100 | h | OFICIAL 1ª | 1.5 | 19.85 | 29.78 |
| TP00100 | h | PEÓN ESPECIAL | 1 | 18.9 | 18.90 |
| SC00100 | m | TUBO FUNDICIÓN DÚCTIL DIÁM. 200 mm | 1 | 27.23 | 27.23 |
| SW00800 | u | VÁLVULA DE COMPUERTA H. FUND. DIÁM. 200 mm | 1 | 261.5 | 261.50 |
| WW00300 | u | MATERIAL COMPLEMENTARIO O PZAS. ESPECIALES | 20 | 0.55 | 11.00 |
| WW00400 | u | PEQUEÑO MATERIAL | 5 | 0.3 | 1.50 |
|  |  | Total |  |  | 379.69 |

**04CEE00021** u VÁLVULA DE COMPUERTA BRIDA, FUNDICIÓN DÚCTIL DIÁM. 250 mm
Precio: 566.88
Válvula de compuerta de brida, de fundición dúctil de 250 mm de diámetro, incluso tubo de 1 m de longitud del mismo diámetro y material, elementos de cuelgue y conexión, accesorios, contratubo y ayudas de albañilería; construida según Ordenanza Municipal. Medida la cantidad ejecutada.

| Código | Ud | Descripción | Rendimiento | Precio | Importe |
|---|---|---|---|---|---|
| TO01900 | h | OF. 1ª FONTANERO | 1.5 | 19.85 | 29.78 |
| TO02100 | h | OFICIAL 1ª | 1.5 | 19.85 | 29.78 |
| TP00100 | h | PEÓN ESPECIAL | 1 | 18.9 | 18.90 |
| SC00200 | m | TUBO FUNDICIÓN DÚCTIL DIÁM. 250 mm | 1 | 47.23 | 47.23 |
| SW00900 | u | VÁLVULA DE COMPUERTA H. FUND. DIÁM. 250 mm | 1 | 428.69 | 428.69 |
| WW00300 | u | MATERIAL COMPLEMENTARIO O PZAS. ESPECIALES | 20 | 0.55 | 11.00 |
| WW00400 | u | PEQUEÑO MATERIAL | 5 | 0.3 | 1.50 |
|  |  | Total |  |  | 566.88 |

###### 04CEW Varios (05/01/2008)

##### 04CW Varios (05/01/2008)

###### 04CWW Varios (05/01/2008)

#### 04E REDES ENTERRADAS (05/01/2008)

##### 04EA Arquetas

###### 04EAB A pie de bajante

**04EAB90001** u ARQUETA PIE BAJANTE 51X51 cm 1 m PROF. EXC. TIERRAS.
Precio: 181.38
Arqueta a pie de bajante de 51x51 cm y 1 m de profundidad media, formada por solera de hormigón HM-20 de 15 cm de espesor, fábrica de ladrillo perforado por tabla de 1/2 pie, enfoscada y bruñida por el interior, dado de hormigón en masa, codo de 125 mm de diámetro y tapa de hormigón armado con cerco de perfil laminado L 50.5, incluso excavación en tierras y relleno; construida según CTE. Medida la cantidad ejecutada.

| Código | Ud | Descripción | Rendimiento | Precio | Importe |
|---|---|---|---|---|---|
| ATC00100 | h | CUADRILLA ALBAÑILERÍA, FORMADA POR OFICIAL 1ª Y PEÓN ESP. | 2.67 | 38.75 | 103.46 |
| TP00100 | h | PEÓN ESPECIAL | 2 | 18.9 | 37.80 |
| AGM00200 | m3 | MORTERO DE CEMENTO M15 (1:3) CEM II/A-L 32,5 N | 0.021 | 71.64 | 1.50 |
| AGM00500 | m3 | MORTERO DE CEMENTO M5 (1:6) CEM II/A-L 32,5 N | 0.094 | 54.58 | 5.13 |
| CH04020 | m3 | HORMIGÓN HM-20/P/20/I, SUMINISTRADO | 0.137 | 56.63 | 7.76 |
| FL01300 | mu | LADRILLO CERÁM. PERF. TALADRO PEQUEÑO REVESTIR 24x11,5x5 cm | 0.176 | 73.92 | 13.01 |
| SA00700 | m2 | TAPA DE HORMIGÓN ARMADO CON CERCO | 0.3 | 28.22 | 8.47 |
| SW00300 | u | CODO PVC. DIÁM. 125 mm | 1 | 4.25 | 4.25 |
|  |  | Total |  |  | 181.38 |

**04EAB90002** u ARQUETA PIE BAJANTE 63X63 cm 1 m PROF. EXC. TIERRAS.
Precio: 223.49
Arqueta a pie de bajante de 63x63 cm y 1 m de profundidad media, formada por solera de hormigón HM-20 de 15 cm de espesor, fábrica de ladrillo perforado por tabla de 1/2 pie, enfoscada y bruñida por el interior, dado de hormigón en masa, codo de 125 mm de diámetro y tapa de hormigón armado con cerco de perfil laminado L 50.5, incluso excavación en tierras y relleno; construida según CTE. Medida la cantidad ejecutada.

| Código | Ud | Descripción | Rendimiento | Precio | Importe |
|---|---|---|---|---|---|
| ATC00100 | h | CUADRILLA ALBAÑILERÍA, FORMADA POR OFICIAL 1ª Y PEÓN ESP. | 3.2 | 38.75 | 124.00 |
| TP00100 | h | PEÓN ESPECIAL | 2.6 | 18.9 | 49.14 |
| AGM00200 | m3 | MORTERO DE CEMENTO M15 (1:3) CEM II/A-L 32,5 N | 0.026 | 71.64 | 1.86 |
| AGM00500 | m3 | MORTERO DE CEMENTO M5 (1:6) CEM II/A-L 32,5 N | 0.113 | 54.58 | 6.17 |
| CH04020 | m3 | HORMIGÓN HM-20/P/20/I, SUMINISTRADO | 0.174 | 56.63 | 9.85 |
| FL01300 | mu | LADRILLO CERÁM. PERF. TALADRO PEQUEÑO REVESTIR 24x11,5x5 cm | 0.21 | 73.92 | 15.52 |
| SA00700 | m2 | TAPA DE HORMIGÓN ARMADO CON CERCO | 0.45 | 28.22 | 12.70 |
| SW00300 | u | CODO PVC. DIÁM. 125 mm | 1 | 4.25 | 4.25 |
|  |  | Total |  |  | 223.49 |

**04EAB90100** u ARQUETA PIE BAJANTE 51X51 cm 0,70 m PROF. EXC. TIERRAS.
Precio: 130.55
Arqueta a pie de bajante de 51x51 cm y 0,70 m de profundidad media, formada por solera de hormigón HM-20 de 15 cm de espesor, fábrica de ladrillo perforado por tabla de 1/2 pie, enfoscada y bruñida por el interior, dado de hormigón en masa, codo de 125 mm de diámetro y tapa de hormigón armado con cerco de perfil laminado L 50.5, incluso excavación en tierras y relleno; construida según CTE. Medida la cantidad ejecutada.

| Código | Ud | Descripción | Rendimiento | Precio | Importe |
|---|---|---|---|---|---|
| ATC00100 | h | CUADRILLA ALBAÑILERÍA, FORMADA POR OFICIAL 1ª Y PEÓN ESP. | 1.9 | 38.75 | 73.63 |
| TP00100 | h | PEÓN ESPECIAL | 1.2 | 18.9 | 22.68 |
| AGM00200 | m3 | MORTERO DE CEMENTO M15 (1:3) CEM II/A-L 32,5 N | 0.015 | 71.64 | 1.07 |
| AGM00500 | m3 | MORTERO DE CEMENTO M5 (1:6) CEM II/A-L 32,5 N | 0.066 | 54.58 | 3.60 |
| CH04020 | m3 | HORMIGÓN HM-20/P/20/I, SUMINISTRADO | 0.137 | 56.63 | 7.76 |
| FL01300 | mu | LADRILLO CERÁM. PERF. TALADRO PEQUEÑO REVESTIR 24x11,5x5 cm | 0.123 | 73.92 | 9.09 |
| SA00700 | m2 | TAPA DE HORMIGÓN ARMADO CON CERCO | 0.3 | 28.22 | 8.47 |
| SW00300 | u | CODO PVC. DIÁM. 125 mm | 1 | 4.25 | 4.25 |
|  |  | Total |  |  | 130.55 |

**04EAB90200** u ARQUETA PIE BAJANTE 63X63 cm 0,70 m PROF. EXC. TIERRAS.
Precio: 192.46
Arqueta a pie de bajante de 63x63 cm y 0,70 m de profundidad media, formada por solera de hormigón HM-20 de 15 cm de espesor, fábrica de ladrillo perforado por tabla de 1/2 pie, enfoscada y bruñida por el interior, dado de hormigón en masa, codo de 125 mm de diámetro y tapa de hormigón armado con cerco de perfil laminado L 50.5, incluso excavación en tierras y relleno; construida según CTE. Medida la cantidad ejecutada.

| Código | Ud | Descripción | Rendimiento | Precio | Importe |
|---|---|---|---|---|---|
| ATC00100 | h | CUADRILLA ALBAÑILERÍA, FORMADA POR OFICIAL 1ª Y PEÓN ESP. | 2.85 | 38.75 | 110.44 |
| TP00100 | h | PEÓN ESPECIAL | 2.05 | 18.9 | 38.75 |
| AGM00200 | m3 | MORTERO DE CEMENTO M15 (1:3) CEM II/A-L 32,5 N | 0.018 | 71.64 | 1.29 |
| AGM00500 | m3 | MORTERO DE CEMENTO M5 (1:6) CEM II/A-L 32,5 N | 0.079 | 54.58 | 4.31 |
| CH04020 | m3 | HORMIGÓN HM-20/P/20/I, SUMINISTRADO | 0.174 | 56.63 | 9.85 |
| FL01300 | mu | LADRILLO CERÁM. PERF. TALADRO PEQUEÑO REVESTIR 24x11,5x5 cm | 0.147 | 73.92 | 10.87 |
| SA00700 | m2 | TAPA DE HORMIGÓN ARMADO CON CERCO | 0.45 | 28.22 | 12.70 |
| SW00300 | u | CODO PVC. DIÁM. 125 mm | 1 | 4.25 | 4.25 |
|  |  | Total |  |  | 192.46 |

###### 04EAP De paso

**04EAP90001** u ARQUETA DE PASO DE 51X51 cm 1 m PROF. EXC. EN TIERRAS.
Precio: 175.6
Arqueta de paso de 51x51 cm y 1 m de profundidad media, formada por solera de hormigón HM-20 de 15 cm de espesor con formación de pendientes, fábrica de ladrillo perforado por tabla de 1/2 pie, enfoscada y bruñida por el interior, tapa de hormigón armado, con cerco de perfil laminado L 50.5 y conexión de tubos de entrada y salida, incluso excavación en tierras y relleno; construido según CTE. Medida la cantidad ejecutada.

| Código | Ud | Descripción | Rendimiento | Precio | Importe |
|---|---|---|---|---|---|
| ATC00100 | h | CUADRILLA ALBAÑILERÍA, FORMADA POR OFICIAL 1ª Y PEÓN ESP. | 2.67 | 38.75 | 103.46 |
| TP00100 | h | PEÓN ESPECIAL | 2 | 18.9 | 37.80 |
| AGM00200 | m3 | MORTERO DE CEMENTO M15 (1:3) CEM II/A-L 32,5 N | 0.021 | 71.64 | 1.50 |
| AGM00500 | m3 | MORTERO DE CEMENTO M5 (1:6) CEM II/A-L 32,5 N | 0.094 | 54.58 | 5.13 |
| CH04020 | m3 | HORMIGÓN HM-20/P/20/I, SUMINISTRADO | 0.11 | 56.63 | 6.23 |
| FL01300 | mu | LADRILLO CERÁM. PERF. TALADRO PEQUEÑO REVESTIR 24x11,5x5 cm | 0.176 | 73.92 | 13.01 |
| SA00700 | m2 | TAPA DE HORMIGÓN ARMADO CON CERCO | 0.3 | 28.22 | 8.47 |
|  |  | Total |  |  | 175.6 |

**04EAP90002** u ARQUETA DE PASO DE 63X63 cm 1 m PROF. EXC. EN TIERRAS.
Precio: 217.71
Arqueta de paso de 63x63 cm y 1 m de profundidad media, formada por solera de hormigón HM-20 de 15 cm de espesor con formación de pendientes, fábrica de ladrillo perforado por tabla de 1/2 pie, enfoscada y bruñida por el interior; tapa de hormigón armado con cerco de perfil laminado l50:5 y conexión de tubos de entrada y salida, incluso excavación en tierras y relleno; construido según CTE. Medida la cantidad ejecutada.

| Código | Ud | Descripción | Rendimiento | Precio | Importe |
|---|---|---|---|---|---|
| ATC00100 | h | CUADRILLA ALBAÑILERÍA, FORMADA POR OFICIAL 1ª Y PEÓN ESP. | 3.2 | 38.75 | 124.00 |
| TP00100 | h | PEÓN ESPECIAL | 2.6 | 18.9 | 49.14 |
| AGM00200 | m3 | MORTERO DE CEMENTO M15 (1:3) CEM II/A-L 32,5 N | 0.026 | 71.64 | 1.86 |
| AGM00500 | m3 | MORTERO DE CEMENTO M5 (1:6) CEM II/A-L 32,5 N | 0.113 | 54.58 | 6.17 |
| CH04020 | m3 | HORMIGÓN HM-20/P/20/I, SUMINISTRADO | 0.147 | 56.63 | 8.32 |
| FL01300 | mu | LADRILLO CERÁM. PERF. TALADRO PEQUEÑO REVESTIR 24x11,5x5 cm | 0.21 | 73.92 | 15.52 |
| SA00700 | m2 | TAPA DE HORMIGÓN ARMADO CON CERCO | 0.45 | 28.22 | 12.70 |
|  |  | Total |  |  | 217.71 |

**04EAP90011** u ARQUETA DE PASO DE 51X51 cm 1 m PROF. EXC. EN ROCA.
Precio: 244.31
Arqueta de paso de 51x51 cm y 1 m de profundidad media, formada por solera de hormigón HM-20 de 15 cm de espesor con formación de pendientes, fábrica de ladrillo perforado por tabla de 1/2 pie, enfoscada y bruñida por el interior, tapa de hormigón armado, con cerco de perfil laminado L 50.5 y conexión de tubos de entrada y salida, incluso excavación en roca y relleno; construida según CTE. Medida la cantidad ejecutada.

| Código | Ud | Descripción | Rendimiento | Precio | Importe |
|---|---|---|---|---|---|
| ATC00100 | h | CUADRILLA ALBAÑILERÍA, FORMADA POR OFICIAL 1ª Y PEÓN ESP. | 2.67 | 38.75 | 103.46 |
| TP00100 | h | PEÓN ESPECIAL | 5.36 | 18.9 | 101.30 |
| AGM00200 | m3 | MORTERO DE CEMENTO M15 (1:3) CEM II/A-L 32,5 N | 0.021 | 71.64 | 1.50 |
| AGM00500 | m3 | MORTERO DE CEMENTO M5 (1:6) CEM II/A-L 32,5 N | 0.094 | 54.58 | 5.13 |
| CH04020 | m3 | HORMIGÓN HM-20/P/20/I, SUMINISTRADO | 0.11 | 56.63 | 6.23 |
| FL01300 | mu | LADRILLO CERÁM. PERF. TALADRO PEQUEÑO REVESTIR 24x11,5x5 cm | 0.176 | 73.92 | 13.01 |
| SA00700 | m2 | TAPA DE HORMIGÓN ARMADO CON CERCO | 0.3 | 28.22 | 8.47 |
| MC00100 | h | COMPRESOR DOS MARTILLOS | 0.82 | 6.35 | 5.21 |
|  |  | Total |  |  | 244.31 |

**04EAP90021** u ARQUETA DE PASO DE 63X63 cm 1 m PROF. EXC. EN ROCA.
Precio: 304.41
Arqueta de paso de 63x63 cm y 1 m de profundidad media, formada por solera de hormigón HM-20 de 15 cm de espesor con formación de pendientes, fábrica de ladrillo perforado por tabla de 1/2 pie, enfoscada y bruñida por el interior; tapa de hormigón armado con cerco de perfil laminado L 50.5 y conexión de tubos de entrada y salida, incluso excavación en roca y relleno; construida según CTE. Medida la cantidad ejecutada.

| Código | Ud | Descripción | Rendimiento | Precio | Importe |
|---|---|---|---|---|---|
| ATC00100 | h | CUADRILLA ALBAÑILERÍA, FORMADA POR OFICIAL 1ª Y PEÓN ESP. | 3.2 | 38.75 | 124.00 |
| TP00100 | h | PEÓN ESPECIAL | 6.75 | 18.9 | 127.58 |
| AGM00200 | m3 | MORTERO DE CEMENTO M15 (1:3) CEM II/A-L 32,5 N | 0.026 | 71.64 | 1.86 |
| AGM00500 | m3 | MORTERO DE CEMENTO M5 (1:6) CEM II/A-L 32,5 N | 0.113 | 54.58 | 6.17 |
| CH04020 | m3 | HORMIGÓN HM-20/P/20/I, SUMINISTRADO | 0.147 | 56.63 | 8.32 |
| FL01300 | mu | LADRILLO CERÁM. PERF. TALADRO PEQUEÑO REVESTIR 24x11,5x5 cm | 0.21 | 73.92 | 15.52 |
| SA00700 | m2 | TAPA DE HORMIGÓN ARMADO CON CERCO | 0.45 | 28.22 | 12.70 |
| MC00100 | h | COMPRESOR DOS MARTILLOS | 1.3 | 6.35 | 8.26 |
|  |  | Total |  |  | 304.41 |

**04EAP90100** u ARQUETA DE PASO DE 51X51 cm 0,70 m PROF. EXC. EN TIERRAS.
Precio: 124.77
Arqueta de paso de 51x51 cm y 0,70 m de profundidad media, formada por solera de hormigón HM-20 de 15 cm de espesor con formación de pendientes, fábrica de ladrillo perforado por tabla de 1/2 pie, enfoscada y bruñida por el interior, tapa de hormigón armado, con cerco de perfil laminado L 50.5 y conexión de tubos de entrada y salida, incluso excavación en tierra y relleno; construido según CTE. Medida la cantidad ejecutada.

| Código | Ud | Descripción | Rendimiento | Precio | Importe |
|---|---|---|---|---|---|
| ATC00100 | h | CUADRILLA ALBAÑILERÍA, FORMADA POR OFICIAL 1ª Y PEÓN ESP. | 1.9 | 38.75 | 73.63 |
| TP00100 | h | PEÓN ESPECIAL | 1.2 | 18.9 | 22.68 |
| AGM00200 | m3 | MORTERO DE CEMENTO M15 (1:3) CEM II/A-L 32,5 N | 0.015 | 71.64 | 1.07 |
| AGM00500 | m3 | MORTERO DE CEMENTO M5 (1:6) CEM II/A-L 32,5 N | 0.066 | 54.58 | 3.60 |
| CH04020 | m3 | HORMIGÓN HM-20/P/20/I, SUMINISTRADO | 0.11 | 56.63 | 6.23 |
| FL01300 | mu | LADRILLO CERÁM. PERF. TALADRO PEQUEÑO REVESTIR 24x11,5x5 cm | 0.123 | 73.92 | 9.09 |
| SA00700 | m2 | TAPA DE HORMIGÓN ARMADO CON CERCO | 0.3 | 28.22 | 8.47 |
|  |  | Total |  |  | 124.77 |

**04EAP90110** u ARQUETA DE PASO DE 51X51 cm 0,70 m PROF. EXC. EN ROCA.
Precio: 151.26
Arqueta de paso de 51x51 cm y 0,70 m de profundidad media, formada por solera de hormigón HM-20 de 15 cm de espesor con formación de pendientes, fábrica de ladrillo perforado por tabla de 1/2 pie, enfoscada y bruñida por el interior, tapa de hormigón armado, con cerco de perfil laminado L 50.5 y conexión de tubos de entrada y salida, incluso excavación en roca y relleno; construida según CTE. Medida la cantidad ejecutada.

| Código | Ud | Descripción | Rendimiento | Precio | Importe |
|---|---|---|---|---|---|
| ATC00100 | h | CUADRILLA ALBAÑILERÍA, FORMADA POR OFICIAL 1ª Y PEÓN ESP. | 1.9 | 38.75 | 73.63 |
| TP00100 | h | PEÓN ESPECIAL | 2.4 | 18.9 | 45.36 |
| AGM00200 | m3 | MORTERO DE CEMENTO M15 (1:3) CEM II/A-L 32,5 N | 0.015 | 71.64 | 1.07 |
| AGM00500 | m3 | MORTERO DE CEMENTO M5 (1:6) CEM II/A-L 32,5 N | 0.066 | 54.58 | 3.60 |
| CH04020 | m3 | HORMIGÓN HM-20/P/20/I, SUMINISTRADO | 0.11 | 56.63 | 6.23 |
| FL01300 | mu | LADRILLO CERÁM. PERF. TALADRO PEQUEÑO REVESTIR 24x11,5x5 cm | 0.123 | 73.92 | 9.09 |
| SA00700 | m2 | TAPA DE HORMIGÓN ARMADO CON CERCO | 0.3 | 28.22 | 8.47 |
| MC00100 | h | COMPRESOR DOS MARTILLOS | 0.6 | 6.35 | 3.81 |
|  |  | Total |  |  | 151.26 |

**04EAP90200** u ARQUETA DE PASO DE 63X63 cm 0,70 m PROF. EXC. EN TIERRAS.
Precio: 189.15
Arqueta de paso de 63x63 cm y 0,70 m de profundidad media, formada por solera de hormigón HM-20 de 15 cm de espesor con formación de pendientes, fábrica de ladrillo perforado por tabla de 1/2 pie, enfoscada y bruñida por el interior; tapa de hormigón armado con cerco de perfil laminado l50:5 y conexión de tubos de entrada y salida, incluso excavación en tierras y relleno; construido según CTE. Medida la cantidad ejecutada.

| Código | Ud | Descripción | Rendimiento | Precio | Importe |
|---|---|---|---|---|---|
| ATC00100 | h | CUADRILLA ALBAÑILERÍA, FORMADA POR OFICIAL 1ª Y PEÓN ESP. | 2.85 | 38.75 | 110.44 |
| TP00100 | h | PEÓN ESPECIAL | 2.1 | 18.9 | 39.69 |
| AGM00200 | m3 | MORTERO DE CEMENTO M15 (1:3) CEM II/A-L 32,5 N | 0.018 | 71.64 | 1.29 |
| AGM00500 | m3 | MORTERO DE CEMENTO M5 (1:6) CEM II/A-L 32,5 N | 0.079 | 54.58 | 4.31 |
| CH04020 | m3 | HORMIGÓN HM-20/P/20/I, SUMINISTRADO | 0.174 | 56.63 | 9.85 |
| FL01300 | mu | LADRILLO CERÁM. PERF. TALADRO PEQUEÑO REVESTIR 24x11,5x5 cm | 0.147 | 73.92 | 10.87 |
| SA00700 | m2 | TAPA DE HORMIGÓN ARMADO CON CERCO | 0.45 | 28.22 | 12.70 |
|  |  | Total |  |  | 189.15 |

**04EAP90210** u ARQUETA DE PASO DE 63X63 cm 0,70 m PROF. EXC. EN ROCA.
Precio: 231.09
Arqueta de paso de 63x63 cm y 0,70 m de profundidad media, formada por solera de hormigón HM-20 de 15 cm de espesor con formación de pendientes, fábrica de ladrillo perforado por tabla de 1/2 pie, enfoscada y bruñida por el interior; tapa de hormigón armado con cerco de perfil laminado L 50.5 y conexión de tubos de entrada y salida, incluso excavación en roca y relleno; construida según CTE. Medida la cantidad ejecutada.

| Código | Ud | Descripción | Rendimiento | Precio | Importe |
|---|---|---|---|---|---|
| ATC00100 | h | CUADRILLA ALBAÑILERÍA, FORMADA POR OFICIAL 1ª Y PEÓN ESP. | 2.85 | 38.75 | 110.44 |
| TP00100 | h | PEÓN ESPECIAL | 4 | 18.9 | 75.60 |
| AGM00200 | m3 | MORTERO DE CEMENTO M15 (1:3) CEM II/A-L 32,5 N | 0.018 | 71.64 | 1.29 |
| AGM00500 | m3 | MORTERO DE CEMENTO M5 (1:6) CEM II/A-L 32,5 N | 0.079 | 54.58 | 4.31 |
| CH04020 | m3 | HORMIGÓN HM-20/P/20/I, SUMINISTRADO | 0.174 | 56.63 | 9.85 |
| FL01300 | mu | LADRILLO CERÁM. PERF. TALADRO PEQUEÑO REVESTIR 24x11,5x5 cm | 0.147 | 73.92 | 10.87 |
| SA00700 | m2 | TAPA DE HORMIGÓN ARMADO CON CERCO | 0.45 | 28.22 | 12.70 |
| MC00100 | h | COMPRESOR DOS MARTILLOS | 0.95 | 6.35 | 6.03 |
|  |  | Total |  |  | 231.09 |

###### 04EAS Sifónicas

**04EAS00001** u ARQUETA SIFÓNICA DE 63X63 cm EXC. EN TIERRAS
Precio: 267.39
Arqueta sifónica de 63x63 cm y 1 m de profundidad, formada por solera de hormigón HM-20 de 15 cm de espesor, fábrica de ladrillo perforado por tabla de 1/2 pie, enfoscada y bruñida por el interior; formación de sifón con tapa interior y cadenilla, tapa de hormigón armado con cerco de perfil laminado L 50.5 y conexión de tubos de entrada y salida, incluso excavación en tierras y relleno; construida según CTE y Ordenanza Municipal. Medida la cantidad ejecutada.

| Código | Ud | Descripción | Rendimiento | Precio | Importe |
|---|---|---|---|---|---|
| ATC00100 | h | CUADRILLA ALBAÑILERÍA, FORMADA POR OFICIAL 1ª Y PEÓN ESP. | 4 | 38.75 | 155.00 |
| TP00100 | h | PEÓN ESPECIAL | 3.05 | 18.9 | 57.65 |
| AGM00200 | m3 | MORTERO DE CEMENTO M15 (1:3) CEM II/A-L 32,5 N | 0.036 | 71.64 | 2.58 |
| AGM00500 | m3 | MORTERO DE CEMENTO M5 (1:6) CEM II/A-L 32,5 N | 0.134 | 54.58 | 7.31 |
| CH04020 | m3 | HORMIGÓN HM-20/P/20/I, SUMINISTRADO | 0.147 | 56.63 | 8.32 |
| FL01300 | mu | LADRILLO CERÁM. PERF. TALADRO PEQUEÑO REVESTIR 24x11,5x5 cm | 0.236 | 73.92 | 17.45 |
| SA00700 | m2 | TAPA DE HORMIGÓN ARMADO CON CERCO | 0.45 | 28.22 | 12.70 |
| UA01000 | u | TAPA INTERIOR Y CADENILLA | 1 | 6.38 | 6.38 |
|  |  | Total |  |  | 267.39 |

**04EAS00002** u ARQUETA SIFÓNICA 1x1 m EXC. EN TIERRAS
Precio: 560.74
Arqueta sifónica de 1x1 m y 1,50 m de profundidad, formada por solera de hormigón HM-20 de 20 cm de espesor, fábrica de ladrillo perforado por tabla de 1 pie, enfoscada y bruñida por el interior; formación de sifón y tapa de hormigón armado con cerco de perfil laminado L 50.5 y patés de acero galvanizado, incluso excavación en tierras y relleno; construida según CTE y Ordenanza Municipal. Medida la cantidad ejecutada.

| Código | Ud | Descripción | Rendimiento | Precio | Importe |
|---|---|---|---|---|---|
| ATC00100 | h | CUADRILLA ALBAÑILERÍA, FORMADA POR OFICIAL 1ª Y PEÓN ESP. | 8 | 38.75 | 310.00 |
| TP00100 | h | PEÓN ESPECIAL | 1.45 | 18.9 | 27.41 |
| AGM00200 | m3 | MORTERO DE CEMENTO M15 (1:3) CEM II/A-L 32,5 N | 0.062 | 71.64 | 4.44 |
| AGM00500 | m3 | MORTERO DE CEMENTO M5 (1:6) CEM II/A-L 32,5 N | 0.458 | 54.58 | 25.00 |
| CH04020 | m3 | HORMIGÓN HM-20/P/20/I, SUMINISTRADO | 0.486 | 56.63 | 27.52 |
| FL01300 | mu | LADRILLO CERÁM. PERF. TALADRO PEQUEÑO REVESTIR 24x11,5x5 cm | 1.084 | 73.92 | 80.13 |
| SA00700 | m2 | TAPA DE HORMIGÓN ARMADO CON CERCO | 1.21 | 28.22 | 34.15 |
| SW00400 | u | PATÉ ACERO GALVANIZADO DIÁM. 30 mm | 4 | 6.53 | 26.12 |
| UA01000 | u | TAPA INTERIOR Y CADENILLA | 1 | 6.38 | 6.38 |
| ME00400 | h | RETROEXCAVADORA | 0.56 | 34.98 | 19.59 |
|  |  | Total |  |  | 560.74 |

**04EAS00011** u ARQUETA SIFÓNICA DE 63X63 cm EXC. EN ROCA
Precio: 349.54
Arqueta sifónica de 63x63 cm y 1 m de profundidad, formada por solera de hormigón HM-20 de 15 cm de espesor, fábrica de ladrillo perforado por tabla de 1/2 pie, enfoscada y bruñida por el interior; formación de sifón con tapa interior y cadenilla, tapa de hormigón armado con cerco de perfil laminada L 50.5 y conexión de tubos de entrada y salida, incluso excavación en roca; construida según CTE y Ordenanza Municipal. Medida la cantidad ejecutada.

| Código | Ud | Descripción | Rendimiento | Precio | Importe |
|---|---|---|---|---|---|
| ATC00100 | h | CUADRILLA ALBAÑILERÍA, FORMADA POR OFICIAL 1ª Y PEÓN ESP. | 4 | 38.75 | 155.00 |
| TP00100 | h | PEÓN ESPECIAL | 6.96 | 18.9 | 131.54 |
| AGM00200 | m3 | MORTERO DE CEMENTO M15 (1:3) CEM II/A-L 32,5 N | 0.036 | 71.64 | 2.58 |
| AGM00500 | m3 | MORTERO DE CEMENTO M5 (1:6) CEM II/A-L 32,5 N | 0.134 | 54.58 | 7.31 |
| CH04020 | m3 | HORMIGÓN HM-20/P/20/I, SUMINISTRADO | 0.147 | 56.63 | 8.32 |
| FL01300 | mu | LADRILLO CERÁM. PERF. TALADRO PEQUEÑO REVESTIR 24x11,5x5 cm | 0.236 | 73.92 | 17.45 |
| SA00700 | m2 | TAPA DE HORMIGÓN ARMADO CON CERCO | 0.45 | 28.22 | 12.70 |
| UA01000 | u | TAPA INTERIOR Y CADENILLA | 1 | 6.38 | 6.38 |
| MC00100 | h | COMPRESOR DOS MARTILLOS | 1.3 | 6.35 | 8.26 |
|  |  | Total |  |  | 349.54 |

**04EAS00012** u ARQUETA SIFÓNICA 1x1 m EXC. EN ROCA
Precio: 1033.97
Arqueta sifónica de 1 x 1 m y 1,50 m de profundidad, formada por solera de hormigón HM-20 de 15 cm de espesor, fábrica de ladrillo perforado por tabla de 1/2 pie, enfoscada y bruñida por el interior; formación de sifón con tapa interior y cadenilla, tapa de hormigón armado con cerco de perfil laminada L 50.5 y conexión de tubos de entrada y salida, incluso excavación en roca; construida según CTE y ordenanza munucipal. Medida la cantidad ejecutada.

| Código | Ud | Descripción | Rendimiento | Precio | Importe |
|---|---|---|---|---|---|
| ATC00100 | h | CUADRILLA ALBAÑILERÍA, FORMADA POR OFICIAL 1ª Y PEÓN ESP. | 8 | 38.75 | 310.00 |
| TP00100 | h | PEÓN ESPECIAL | 24.8 | 18.9 | 468.72 |
| AGM00200 | m3 | MORTERO DE CEMENTO M15 (1:3) CEM II/A-L 32,5 N | 0.062 | 71.64 | 4.44 |
| AGM00500 | m3 | MORTERO DE CEMENTO M5 (1:6) CEM II/A-L 32,5 N | 0.458 | 54.58 | 25.00 |
| CH04020 | m3 | HORMIGÓN HM-20/P/20/I, SUMINISTRADO | 0.846 | 56.63 | 47.91 |
| FL01300 | mu | LADRILLO CERÁM. PERF. TALADRO PEQUEÑO REVESTIR 24x11,5x5 cm | 1.084 | 73.92 | 80.13 |
| SA00700 | m2 | TAPA DE HORMIGÓN ARMADO CON CERCO | 1.21 | 28.22 | 34.15 |
| SW00400 | u | PATÉ ACERO GALVANIZADO DIÁM. 30 mm | 4 | 6.53 | 26.12 |
| UA01000 | u | TAPA INTERIOR Y CADENILLA | 1 | 6.38 | 6.38 |
| MC00100 | h | COMPRESOR DOS MARTILLOS | 4.9 | 6.35 | 31.12 |
|  |  | Total |  |  | 1033.97 |

###### 04EAW Varios

**04EAW00001** m ARQUETA SUMIDERO 20 cm DE ANCHO Y 25 cm DE PROF.
Precio: 92.58
Arqueta sumidero de 20 cm de ancho y 25 cm de profundidad, formada por solera de hormigón HM-20 de 15 cm de espesor con formación de pendientes, fábrica de ladrillo perforado por tabla de 1/2 pie, enfoscada y bruñida por el interior, cerco de perfil laminado y rejilla plana desmontable de hierro fundido, incluso excavación en tierras y relleno; construida según CTE. Medida la longitud libre por el interior.

| Código | Ud | Descripción | Rendimiento | Precio | Importe |
|---|---|---|---|---|---|
| ATC00100 | h | CUADRILLA ALBAÑILERÍA, FORMADA POR OFICIAL 1ª Y PEÓN ESP. | 1 | 38.75 | 38.75 |
| TP00100 | h | PEÓN ESPECIAL | 0.7 | 18.9 | 13.23 |
| AGM00200 | m3 | MORTERO DE CEMENTO M15 (1:3) CEM II/A-L 32,5 N | 0.005 | 71.64 | 0.36 |
| AGM00500 | m3 | MORTERO DE CEMENTO M5 (1:6) CEM II/A-L 32,5 N | 0.021 | 54.58 | 1.15 |
| CH04020 | m3 | HORMIGÓN HM-20/P/20/I, SUMINISTRADO | 0.076 | 56.63 | 4.30 |
| FL01300 | mu | LADRILLO CERÁM. PERF. TALADRO PEQUEÑO REVESTIR 24x11,5x5 cm | 0.035 | 73.92 | 2.59 |
| UA02500 | u | REJILLA PLANA FUNDICIÓN DESMONTABLE DE 50x20 cm | 2 | 16.1 | 32.20 |
|  |  | Total |  |  | 92.58 |

**04EAW00006** u ARQUETA SUMIDERO 38X38 cm Y 50 cm DE PROF. MEDIA
Precio: 84.61
Arqueta para sumidero de 38x38 cm y 50 cm de profundidad media, formada por solera de hormigón HM-20 de 15 cm de espesor, fábrica de ladrillo perforado por tabla de 1/2 pie, enfoscada y bruñida por el interior, tapa de hormigón armado, con cerco de perfil laminado L 50.5 y conexión de tubo de salida, incluso excavación en tierras y relleno; construido según CTE Medida la cantidad ejecutada.

| Código | Ud | Descripción | Rendimiento | Precio | Importe |
|---|---|---|---|---|---|
| ATC00100 | h | CUADRILLA ALBAÑILERÍA, FORMADA POR OFICIAL 1ª Y PEÓN ESP. | 1.5 | 38.75 | 58.13 |
| TP00100 | h | PEÓN ESPECIAL | 0.64 | 18.9 | 12.10 |
| AGM00200 | m3 | MORTERO DE CEMENTO M15 (1:3) CEM II/A-L 32,5 N | 0.007 | 71.64 | 0.50 |
| AGM00500 | m3 | MORTERO DE CEMENTO M5 (1:6) CEM II/A-L 32,5 N | 0.034 | 54.58 | 1.86 |
| CH04020 | m3 | HORMIGÓN HM-20/P/20/I, SUMINISTRADO | 0.054 | 56.63 | 3.06 |
| FL01300 | mu | LADRILLO CERÁM. PERF. TALADRO PEQUEÑO REVESTIR 24x11,5x5 cm | 0.064 | 73.92 | 4.73 |
| SA00700 | m2 | TAPA DE HORMIGÓN ARMADO CON CERCO | 0.15 | 28.22 | 4.23 |
|  |  | Total |  |  | 84.61 |

**04EAW00051** u ARQUETA DE PASO O PIE BAJANTE DE POLIÉSTER DE 40X40 cm
Precio: 230.89
Arqueta de paso o a pie de bajante de fibra de poliéster reforzado, de 4ox40 cm y 60 cm de profundidad media, incluso asiento formado por solera de hormigón HM-20 de 15 cm de espesor, lecho de arena de 5 cm de espesor, tapa de hormigón armado, con cerco de perfil L 50.5, conexión de tubos, incluso excavación en tierras relleno; construido según CTE. Medida la cantidad ejecutada.

| Código | Ud | Descripción | Rendimiento | Precio | Importe |
|---|---|---|---|---|---|
| TO01900 | h | OF. 1ª FONTANERO | 0.3 | 19.85 | 5.96 |
| TO02100 | h | OFICIAL 1ª | 0.3 | 19.85 | 5.96 |
| TP00100 | h | PEÓN ESPECIAL | 0.45 | 18.9 | 8.51 |
| AA00200 | m3 | ARENA FINA | 0.013 | 12.92 | 0.17 |
| CH04020 | m3 | HORMIGÓN HM-20/P/20/I, SUMINISTRADO | 0.04 | 56.63 | 2.27 |
| SA00100 | u | ARQUETA POLIÉSTER REFORZADO 0,40x0,40x0,60 m | 1 | 200.15 | 200.15 |
| SA00700 | m2 | TAPA DE HORMIGÓN ARMADO CON CERCO | 0.16 | 28.22 | 4.52 |
| WW00300 | u | MATERIAL COMPLEMENTARIO O PZAS. ESPECIALES | 5 | 0.55 | 2.75 |
| WW00400 | u | PEQUEÑO MATERIAL | 2 | 0.3 | 0.60 |
|  |  | Total |  |  | 230.89 |

**04EAW00061** u ARQUETA DE PASO O PIE BAJANTE DE POLIÉSTER DE 60X60 cm
Precio: 309.2
Arqueta de paso o a pie de bajante de fibra de poliéster reforzado, de 60x60 cm y 100 cm de profundidad media, incluso asiento formado por solera de hormigón HM-20 de 15 cm de espesor, lecho de arena de 5 cm de espesor, tapa de hormigón armado, con cerco de perfil L 50.5, conexión de tubos, incluso excavación en tierras relleno; construido según CTE Medida la cantidad ejecutada.

| Código | Ud | Descripción | Rendimiento | Precio | Importe |
|---|---|---|---|---|---|
| TO01900 | h | OF. 1ª FONTANERO | 0.4 | 19.85 | 7.94 |
| TO02100 | h | OFICIAL 1ª | 0.4 | 19.85 | 7.94 |
| TP00100 | h | PEÓN ESPECIAL | 1.73 | 18.9 | 32.70 |
| AA00200 | m3 | ARENA FINA | 0.024 | 12.92 | 0.31 |
| CH04020 | m3 | HORMIGÓN HM-20/P/20/I, SUMINISTRADO | 0.081 | 56.63 | 4.59 |
| SA00200 | u | ARQUETA POLIÉSTER REFORZADO 0,60x0,60x1 m | 1 | 240.64 | 240.64 |
| SA00700 | m2 | TAPA DE HORMIGÓN ARMADO CON CERCO | 0.366 | 28.22 | 10.33 |
| WW00300 | u | MATERIAL COMPLEMENTARIO O PZAS. ESPECIALES | 7 | 0.55 | 3.85 |
| WW00400 | u | PEQUEÑO MATERIAL | 3 | 0.3 | 0.90 |
|  |  | Total |  |  | 309.2 |

##### 04EC Colectores (05/01/2008)

###### 04ECF Fibrocemento

**04ECF90002** m COLECTOR ENTERRADO, FIBROCEM. NT SANEAM. DIÁM. EXT. 150 m.
Precio: 35.65
Colector enterrado de fibrocemento NT de saneamiento, de 150 mm de diámetro nominal, colocado sobre lecho de arena de 10 cm de espesor, incluso p.p. de juntas de fibrocemento con piezas dentadas en uniones de tubos y en conexión con arquetas, cinta de señalización, excavación en tierras y relleno; construido según CTE. Medida la longitud entre ejes de arquetas.

| Código | Ud | Descripción | Rendimiento | Precio | Importe |
|---|---|---|---|---|---|
| ATC00100 | h | CUADRILLA ALBAÑILERÍA, FORMADA POR OFICIAL 1ª Y PEÓN ESP. | 0.2 | 38.75 | 7.75 |
| TP00100 | h | PEÓN ESPECIAL | 0.8 | 18.9 | 15.12 |
| AA00300 | m3 | ARENA GRUESA | 0.1 | 10.06 | 1.01 |
| SC02000 | m | TUBERÍA FIBROCEMENTO NT SANITARIO DIÁM. 150 mm | 1.01 | 8.73 | 8.82 |
| MR00200 | h | PISÓN MECÁNICO MANUAL | 0.15 | 3.01 | 0.45 |
| WW00300 | u | MATERIAL COMPLEMENTARIO O PZAS. ESPECIALES | 4 | 0.55 | 2.20 |
| WW00400 | u | PEQUEÑO MATERIAL | 1 | 0.3 | 0.30 |
|  |  | Total |  |  | 35.65 |

**04ECF90003** m COLECTOR ENTERRADO, FIBROCEM. NT SANEAM. DIÁM. EXT. 200 m.
Precio: 40.83
Colector enterrado de fibrocemento NT de saneamiento, de 200 mm de diámetro nominal, colocado sobre lecho de arena de 10 cm de espesor, incluso p.p. de juntas de fibrocemento con piezas dentadas en uniones de tubos y en conexión con arquetas, cinta de señalización, excavación en tierras y relleno; construido según CTE. Medida la longitud entre ejes de arquetas.

| Código | Ud | Descripción | Rendimiento | Precio | Importe |
|---|---|---|---|---|---|
| ATC00100 | h | CUADRILLA ALBAÑILERÍA, FORMADA POR OFICIAL 1ª Y PEÓN ESP. | 0.2 | 38.75 | 7.75 |
| TP00100 | h | PEÓN ESPECIAL | 0.9 | 18.9 | 17.01 |
| AA00300 | m3 | ARENA GRUESA | 0.12 | 10.06 | 1.21 |
| SC02100 | m | TUBERÍA FIBROCEMENTO NT SANITARIO DIÁM. 200 mm | 1.01 | 11.76 | 11.88 |
| MR00200 | h | PISÓN MECÁNICO MANUAL | 0.16 | 3.01 | 0.48 |
| WW00300 | u | MATERIAL COMPLEMENTARIO O PZAS. ESPECIALES | 4 | 0.55 | 2.20 |
| WW00400 | u | PEQUEÑO MATERIAL | 1 | 0.3 | 0.30 |
|  |  | Total |  |  | 40.83 |

###### 04ECH Hormigón

**04ECH90001** m COLECTOR ENTERR. HORM. DIÁM. 150 mm CON RECALCE, EN TIERRAS
Precio: 38.01
Colector enterrado de hormigón, de 150 mm de diámetro nominal, colocado sobre solera de hormigón HM-20 de 10 cm de espesor y recalce de hormigón HM-20 hasta eje horizontal, incluso p.p. de corchetes de hormigón, cinta de señalización, apisonado, excavación en tierras y relleno; construido según CTE. Medida la longitud entre ejes de arquetas.

| Código | Ud | Descripción | Rendimiento | Precio | Importe |
|---|---|---|---|---|---|
| ATC00100 | h | CUADRILLA ALBAÑILERÍA, FORMADA POR OFICIAL 1ª Y PEÓN ESP. | 0.25 | 38.75 | 9.69 |
| TP00100 | h | PEÓN ESPECIAL | 0.84 | 18.9 | 15.88 |
| CH04020 | m3 | HORMIGÓN HM-20/P/20/I, SUMINISTRADO | 0.119 | 56.63 | 6.74 |
| IW04800 | m | CINTA SEÑALIZACION | 1.03 | 0.1 | 0.10 |
| SC02700 | m | TUBO HORMIGÓN DIÁM. 150 mm | 1.01 | 5.07 | 5.12 |
| MR00200 | h | PISÓN MECÁNICO MANUAL | 0.16 | 3.01 | 0.48 |
|  |  | Total |  |  | 38.01 |

**04ECH90002** m COLECTOR ENTERR. HORM. DIÁM. 200 mm CON RECALCE, EN TIERRAS
Precio: 41.24
Colector enterrado de hormigón, de 200 mm de diámetro nominal, colocado sobre solera de hormigón HM-20 de 10 cm de espesor y recalce de hormigón HM-20 hasta eje horizontal, incluso p.p. de corchetes de hormigón, cinta de señalización, apisonado, excavación en tierras y relleno; construido según CTE. Medida la longitud entre ejes de arquetas.

| Código | Ud | Descripción | Rendimiento | Precio | Importe |
|---|---|---|---|---|---|
| ATC00100 | h | CUADRILLA ALBAÑILERÍA, FORMADA POR OFICIAL 1ª Y PEÓN ESP. | 0.25 | 38.75 | 9.69 |
| TP00100 | h | PEÓN ESPECIAL | 0.95 | 18.9 | 17.96 |
| CH04020 | m3 | HORMIGÓN HM-20/P/20/I, SUMINISTRADO | 0.13 | 56.63 | 7.36 |
| IW04800 | m | CINTA SEÑALIZACION | 1.03 | 0.1 | 0.10 |
| SC02800 | m | TUBO HORMIGÓN DIÁM. 200 mm | 1.01 | 5.57 | 5.63 |
| MR00200 | h | PISÓN MECÁNICO MANUAL | 0.165 | 3.01 | 0.50 |
|  |  | Total |  |  | 41.24 |

**04ECH90003** m COLECTOR ENTERR. HORM. DIÁM. 250 mm CON RECALCE, EN TIERRAS
Precio: 46.47
Colector enterrado de hormigón de 250 mm de diámetro nominal, colocado sobre solera de hormigón HM-20 de 10 cm de espesor y recalce de hormigón HM-20 hasta eje horizontal, incluso p.p. de corchetes de hormigón, cinta de señalización, apisonado, excavación en tierras y relleno; construido según CTE. Medida la longitud entre ejes de arquetas.

| Código | Ud | Descripción | Rendimiento | Precio | Importe |
|---|---|---|---|---|---|
| ATC00100 | h | CUADRILLA ALBAÑILERÍA, FORMADA POR OFICIAL 1ª Y PEÓN ESP. | 0.25 | 38.75 | 9.69 |
| TP00100 | h | PEÓN ESPECIAL | 1.1 | 18.9 | 20.79 |
| CH04020 | m3 | HORMIGÓN HM-20/P/20/I, SUMINISTRADO | 0.157 | 56.63 | 8.89 |
| IW04800 | m | CINTA SEÑALIZACION | 1.03 | 0.1 | 0.10 |
| SC02900 | m | TUBO HORMIGÓN DIÁM. 250 mm | 1.01 | 6.4 | 6.46 |
| MR00200 | h | PISÓN MECÁNICO MANUAL | 0.181 | 3.01 | 0.54 |
|  |  | Total |  |  | 46.47 |

**04ECH90004** m COLECTOR ENTERR. HORM. DIÁM. 300 mm CON RECALCE, EN TIERRAS
Precio: 54.31
Colector enterrado de hormigón, de 300 mm de diámetro nominal, colocado sobre solera de hormigón HM-20 de 10 cm de espesor y recalce de hormigón HM-20 hasta eje horizontal, incluso p.p. de corchetes de hormigón, cinta de señalización, apisonado, excavación en tierras y relleno; construido CTE. Medida la longitud entre ejes de arquetas.

| Código | Ud | Descripción | Rendimiento | Precio | Importe |
|---|---|---|---|---|---|
| ATC00100 | h | CUADRILLA ALBAÑILERÍA, FORMADA POR OFICIAL 1ª Y PEÓN ESP. | 0.267 | 38.75 | 10.35 |
| TP00100 | h | PEÓN ESPECIAL | 1.4 | 18.9 | 26.46 |
| CH04020 | m3 | HORMIGÓN HM-20/P/20/I, SUMINISTRADO | 0.178 | 56.63 | 10.08 |
| IW04800 | m | CINTA SEÑALIZACION | 1.03 | 0.1 | 0.10 |
| SC03000 | m | TUBO HORMIGÓN DIÁM. 300 mm | 1.01 | 6.64 | 6.71 |
| MR00200 | h | PISÓN MECÁNICO MANUAL | 0.203 | 3.01 | 0.61 |
|  |  | Total |  |  | 54.31 |

**04ECH90005** m COLECTOR ENTERRADO, HORMIGÓN, DIÁM. 150 mm CON REFUERZO
Precio: 52.03
Colector enterrado de hormigón, de 150 mm de diámetro nominal, colocado sobre solera de 10 cm de espesor y con refuerzo de hormigón HM-20, incluso p.p. de cinta de señalización, apisonado, excavación en tierras y relleno; construido según CTE. Medida la longitud entre ejes de arquetas.

| Código | Ud | Descripción | Rendimiento | Precio | Importe |
|---|---|---|---|---|---|
| ATC00100 | h | CUADRILLA ALBAÑILERÍA, FORMADA POR OFICIAL 1ª Y PEÓN ESP. | 0.4 | 38.75 | 15.50 |
| TP00100 | h | PEÓN ESPECIAL | 0.84 | 18.9 | 15.88 |
| CH04020 | m3 | HORMIGÓN HM-20/P/20/I, SUMINISTRADO | 0.268 | 56.63 | 15.18 |
| IW04800 | m | CINTA SEÑALIZACION | 1.03 | 0.1 | 0.10 |
| SC02700 | m | TUBO HORMIGÓN DIÁM. 150 mm | 1.01 | 5.07 | 5.12 |
| MR00200 | h | PISÓN MECÁNICO MANUAL | 0.084 | 3.01 | 0.25 |
|  |  | Total |  |  | 52.03 |

**04ECH90006** m COLECTOR ENTERRADO, HORMIGÓN, DIÁM. 200 mm CON REFUERZO
Precio: 55.36
Colector enterrado de hormigón, de 200 mm de diámetro nominal, colocado sobre solera de 10 cm de espesor y con refuerzo de hormigón HM-20, incluso p.p. de cinta de señalización, apisonado, excavación en tierras y relleno; construido según CTE. Medida la longitud entre ejes de arquetas.

| Código | Ud | Descripción | Rendimiento | Precio | Importe |
|---|---|---|---|---|---|
| ATC00100 | h | CUADRILLA ALBAÑILERÍA, FORMADA POR OFICIAL 1ª Y PEÓN ESP. | 0.4 | 38.75 | 15.50 |
| TP00100 | h | PEÓN ESPECIAL | 0.95 | 18.9 | 17.96 |
| CH04020 | m3 | HORMIGÓN HM-20/P/20/I, SUMINISTRADO | 0.281 | 56.63 | 15.91 |
| IW04800 | m | CINTA SEÑALIZACION | 1.03 | 0.1 | 0.10 |
| SC02800 | m | TUBO HORMIGÓN DIÁM. 200 mm | 1.01 | 5.57 | 5.63 |
| MR00200 | h | PISÓN MECÁNICO MANUAL | 0.085 | 3.01 | 0.26 |
|  |  | Total |  |  | 55.36 |

**04ECH90007** m COLECTOR ENTERRADO, HORMIGÓN, DIÁM. 250 mm CON REFUERZO
Precio: 61.46
Colector enterrado de hormigón, de 250 mm de diámetro nominal, colocado sobre solera de 10 cm de espesor y con refuerzo de hormigón HM-20, incluso p.p. de cinta de señalización, apisonado, excavación en tierras y relleno; construido según CTE. Medida la longitud entre ejes de arquetas.

| Código | Ud | Descripción | Rendimiento | Precio | Importe |
|---|---|---|---|---|---|
| ATC00100 | h | CUADRILLA ALBAÑILERÍA, FORMADA POR OFICIAL 1ª Y PEÓN ESP. | 0.4 | 38.75 | 15.50 |
| TP00100 | h | PEÓN ESPECIAL | 1.09 | 18.9 | 20.60 |
| CH04020 | m3 | HORMIGÓN HM-20/P/20/I, SUMINISTRADO | 0.327 | 56.63 | 18.52 |
| IW04800 | m | CINTA SEÑALIZACION | 1.03 | 0.1 | 0.10 |
| SC02900 | m | TUBO HORMIGÓN DIÁM. 250 mm | 1.01 | 6.4 | 6.46 |
| MR00200 | h | PISÓN MECÁNICO MANUAL | 0.094 | 3.01 | 0.28 |
|  |  | Total |  |  | 61.46 |

**04ECH90008** m COLECTOR ENTERRADO, HORMIGÓN, DIÁM. 300 mm CON REFUERZO
Precio: 69.76
Colector enterrado de hormigón, de 300 mm de diámetro nominal, colocado sobre solera de 10 cm de espesor y con refuerzo de hormigón HM-20, incluso p.p. de cinta de señalización, apisonado, excavación en tierras y relleno; construido según CTE. Medida la longitud entre ejes de arquetas.

| Código | Ud | Descripción | Rendimiento | Precio | Importe |
|---|---|---|---|---|---|
| ATC00100 | h | CUADRILLA ALBAÑILERÍA, FORMADA POR OFICIAL 1ª Y PEÓN ESP. | 0.437 | 38.75 | 16.93 |
| TP00100 | h | PEÓN ESPECIAL | 1.35 | 18.9 | 25.52 |
| CH04020 | m3 | HORMIGÓN HM-20/P/20/I, SUMINISTRADO | 0.356 | 56.63 | 20.16 |
| IW04800 | m | CINTA SEÑALIZACION | 1.03 | 0.1 | 0.10 |
| SC03000 | m | TUBO HORMIGÓN DIÁM. 300 mm | 1.01 | 6.64 | 6.71 |
| MR00200 | h | PISÓN MECÁNICO MANUAL | 0.113 | 3.01 | 0.34 |
|  |  | Total |  |  | 69.76 |

**04ECH90010** m DRENAJE CON TUBO DE HORMIGÓN POROSO, DIÁM. 150 mm
Precio: 36.31
Drenaje con tubo de hormigón poroso, de 150 mm de diámetro nominal, colocado sobre lecho de hormigón y bajo relleno de gravas, incluso excavación en tierras y relleno filtrante con grava gruesa; construido según CTE. Medida la longitud ejecutada.

| Código | Ud | Descripción | Rendimiento | Precio | Importe |
|---|---|---|---|---|---|
| ATC00100 | h | CUADRILLA ALBAÑILERÍA, FORMADA POR OFICIAL 1ª Y PEÓN ESP. | 0.25 | 38.75 | 9.69 |
| TP00100 | h | PEÓN ESPECIAL | 0.84 | 18.9 | 15.88 |
| AG00300 | m3 | GRAVA DIÁM. 30/40 mm | 0.3 | 10.73 | 3.22 |
| CH04020 | m3 | HORMIGÓN HM-20/P/20/I, SUMINISTRADO | 0.032 | 56.63 | 1.81 |
| SW01000 | m | TUBO POROSO HORMIGÓN DIÁM. 150 mm | 1.01 | 5.65 | 5.71 |
|  |  | Total |  |  | 36.31 |

**04ECH90052** m COLECTOR ENTERR. HORMIG. DIÁM. 200 mm CON RECALCE, EN ROCA
Precio: 50.07
Colector enterrado de hormigón, de 200 mm de diámetro nominal, colocado sobre solera de hormigón HM-20 de 10 cm espesor y recalce de hormigón HM-20 hasta eje horizontal, incluso p.p. de corchetes de hormigón, cinta de señalización, apisonado, excavación en roca y relleno; construido según CTE. Medida la longitud entre ejes de arquetas.

| Código | Ud | Descripción | Rendimiento | Precio | Importe |
|---|---|---|---|---|---|
| ATC00100 | h | CUADRILLA ALBAÑILERÍA, FORMADA POR OFICIAL 1ª Y PEÓN ESP. | 0.25 | 38.75 | 9.69 |
| TP00100 | h | PEÓN ESPECIAL | 1.26 | 18.9 | 23.81 |
| CH04020 | m3 | HORMIGÓN HM-20/P/20/I, SUMINISTRADO | 0.13 | 56.63 | 7.36 |
| IW04800 | m | CINTA SEÑALIZACION | 1.03 | 0.1 | 0.10 |
| SC02800 | m | TUBO HORMIGÓN DIÁM. 200 mm | 1.01 | 5.57 | 5.63 |
| MC00100 | h | COMPRESOR DOS MARTILLOS | 0.47 | 6.35 | 2.98 |
| MR00200 | h | PISÓN MECÁNICO MANUAL | 0.165 | 3.01 | 0.50 |
|  |  | Total |  |  | 50.07 |

**04ECH90053** m COLECTOR ENTERR. HORMIG. DIÁM. 250 mm CON RECALCE, EN ROCA
Precio: 57.4
Colector enterrado de hormigón, de 250 mm de diámetro nominal, colocado sobre solera de hormigón HM-20 de 10 cm de espesor y recalce de hormigón HM-20 hasta eje horizontal, incluso p.p. de corchetes de hormigón, cinta de señalización, apisonado, excavación en roca y relleno; construido según CTE. Medida la longitud entre ejes de arquetas.

| Código | Ud | Descripción | Rendimiento | Precio | Importe |
|---|---|---|---|---|---|
| ATC00100 | h | CUADRILLA ALBAÑILERÍA, FORMADA POR OFICIAL 1ª Y PEÓN ESP. | 0.25 | 38.75 | 9.69 |
| TP00100 | h | PEÓN ESPECIAL | 1.48 | 18.9 | 27.97 |
| CH04020 | m3 | HORMIGÓN HM-20/P/20/I, SUMINISTRADO | 0.157 | 56.63 | 8.89 |
| IW04800 | m | CINTA SEÑALIZACION | 1.03 | 0.1 | 0.10 |
| SC02900 | m | TUBO HORMIGÓN DIÁM. 250 mm | 1.01 | 6.4 | 6.46 |
| MC00100 | h | COMPRESOR DOS MARTILLOS | 0.59 | 6.35 | 3.75 |
| MR00200 | h | PISÓN MECÁNICO MANUAL | 0.181 | 3.01 | 0.54 |
|  |  | Total |  |  | 57.4 |

**04ECH90054** m COLECTOR ENTERR. HORMIG. DIÁM. 300 mm CON RECALCE, EN ROCA
Precio: 66.12
Colector enterrado de hormigón, de 300 mm de diámetro nominal, colocado sobre solera de hormigón HM-20 de 10 cm de espesor y recalce de hormigón HM-20 hasta eje horizontal, incluso p.p. de corchetes de hormigón, cinta de señalización, apisonado, excavación en roca; construido según CTE. Medida la longitud entre ejes de arquetas.

| Código | Ud | Descripción | Rendimiento | Precio | Importe |
|---|---|---|---|---|---|
| ATC00100 | h | CUADRILLA ALBAÑILERÍA, FORMADA POR OFICIAL 1ª Y PEÓN ESP. | 0.267 | 38.75 | 10.35 |
| TP00100 | h | PEÓN ESPECIAL | 1.8 | 18.9 | 34.02 |
| CH04020 | m3 | HORMIGÓN HM-20/P/20/I, SUMINISTRADO | 0.178 | 56.63 | 10.08 |
| IW04800 | m | CINTA SEÑALIZACION | 1.03 | 0.1 | 0.10 |
| SC03000 | m | TUBO HORMIGÓN DIÁM. 300 mm | 1.01 | 6.64 | 6.71 |
| MC00100 | h | COMPRESOR DOS MARTILLOS | 0.67 | 6.35 | 4.25 |
| MR00200 | h | PISÓN MECÁNICO MANUAL | 0.203 | 3.01 | 0.61 |
|  |  | Total |  |  | 66.12 |

###### 04ECP P.V.C.

**04ECP90005** m COLECTOR ENTERRADO TUBERIA PRES. PVC DIÁM. 125 mm.
Precio: 21.92
Colector enterrado de tubería presión de PVC 4 kg/cm2, de 125 mm de diámetro nominal, colocado sobre lecho de arena de 10 cm de espesor, incluso p.p. de cinta de señalización, apisonado, piezas especiales, excavación entierras y relleno; construido según CTE. Medida la longitud entre ejes de arquetas.

| Código | Ud | Descripción | Rendimiento | Precio | Importe |
|---|---|---|---|---|---|
| ATC00100 | h | CUADRILLA ALBAÑILERÍA, FORMADA POR OFICIAL 1ª Y PEÓN ESP. | 0.08 | 38.75 | 3.10 |
| TO01900 | h | OF. 1ª FONTANERO | 0.08 | 19.85 | 1.59 |
| TP00100 | h | PEÓN ESPECIAL | 0.66 | 18.9 | 12.47 |
| AA00300 | m3 | ARENA GRUESA | 0.09 | 10.06 | 0.91 |
| SC00600 | m | TUBO PVC DIÁM. 125 mm 4 kg/cm2 | 1.01 | 2.59 | 2.62 |
| MR00200 | h | PISÓN MECÁNICO MANUAL | 0.125 | 3.01 | 0.38 |
| WW00300 | u | MATERIAL COMPLEMENTARIO O PZAS. ESPECIALES | 1 | 0.55 | 0.55 |
| WW00400 | u | PEQUEÑO MATERIAL | 1 | 0.3 | 0.30 |
|  |  | Total |  |  | 21.92 |

**04ECP90007** m COLECTOR ENTERRADO TUBERIA PRES. PVC DIÁM. 160 mm.
Precio: 26.84
Colector enterrado de tubería presión de PVC 4 kg/cm2, de 164 mm de diámetro nominal, colocado sobre lecho de arena de 10 cm de espesor, incluso p.p. de cinta de señalización, piezas especiales, apisonado, excavación en tierras y relleno; construido según CTE. Medida la longitud entre ejes de arquetas.

| Código | Ud | Descripción | Rendimiento | Precio | Importe |
|---|---|---|---|---|---|
| ATC00100 | h | CUADRILLA ALBAÑILERÍA, FORMADA POR OFICIAL 1ª Y PEÓN ESP. | 0.1 | 38.75 | 3.88 |
| TO01900 | h | OF. 1ª FONTANERO | 0.1 | 19.85 | 1.99 |
| TP00100 | h | PEÓN ESPECIAL | 0.8 | 18.9 | 15.12 |
| AA00300 | m3 | ARENA GRUESA | 0.1 | 10.06 | 1.01 |
| SC00800 | m | TUBO PVC DIÁM. 160 mm 4 kg/cm2 | 1.01 | 3.5 | 3.54 |
| MR00200 | h | PISÓN MECÁNICO MANUAL | 0.15 | 3.01 | 0.45 |
| WW00300 | u | MATERIAL COMPLEMENTARIO O PZAS. ESPECIALES | 1 | 0.55 | 0.55 |
| WW00400 | u | PEQUEÑO MATERIAL | 1 | 0.3 | 0.30 |
|  |  | Total |  |  | 26.84 |

**04ECP90009** m COLECTOR ENTERRADO TUBERIA PRES. PVC DIÁM. 200 mm.
Precio: 30.87
Colector enterrado de tubería presión de PVC 4 kg/cm2, de 200 mm de diámetro nominal, colocado sobre lecho de arena de 10 cm de espesor, incluso p.p. de cinta de señalización, piezas especiales, apisonado, excavación en tierras y relleno; construido según CTE. Medida la longitud entre ejes de arquetas.

| Código | Ud | Descripción | Rendimiento | Precio | Importe |
|---|---|---|---|---|---|
| ATC00100 | h | CUADRILLA ALBAÑILERÍA, FORMADA POR OFICIAL 1ª Y PEÓN ESP. | 0.1 | 38.75 | 3.88 |
| TO01900 | h | OF. 1ª FONTANERO | 0.1 | 19.85 | 1.99 |
| TP00100 | h | PEÓN ESPECIAL | 0.9 | 18.9 | 17.01 |
| AA00300 | m3 | ARENA GRUESA | 0.12 | 10.06 | 1.21 |
| SC01000 | m | TUBO PVC DIÁM. 200 mm 4 kg/cm2 | 1.01 | 5.4 | 5.45 |
| MR00200 | h | PISÓN MECÁNICO MANUAL | 0.16 | 3.01 | 0.48 |
| WW00300 | u | MATERIAL COMPLEMENTARIO O PZAS. ESPECIALES | 1 | 0.55 | 0.55 |
| WW00400 | u | PEQUEÑO MATERIAL | 1 | 0.3 | 0.30 |
|  |  | Total |  |  | 30.87 |

**04ECP90010** m COLECTOR ENTERRADO TUBERIA PRES. PVC DIÁM. 250 mm.
Precio: 38.72
Colector enterrado de tubería presión de PVC 4 kg/cm2, de 250 mm de diámetro nominal, colocado sobre lecho de arena de 10 cm de espesor, incluso p.p. de cinta de señalización, piezas especiales, apisonado, excavación en tierras y relleno; construido según CTE. Medida la longitud entre ejes de arquetas.

| Código | Ud | Descripción | Rendimiento | Precio | Importe |
|---|---|---|---|---|---|
| ATC00100 | h | CUADRILLA ALBAÑILERÍA, FORMADA POR OFICIAL 1ª Y PEÓN ESP. | 0.12 | 38.75 | 4.65 |
| TO01900 | h | OF. 1ª FONTANERO | 0.12 | 19.85 | 2.38 |
| TP00100 | h | PEÓN ESPECIAL | 1.07 | 18.9 | 20.22 |
| AA00300 | m3 | ARENA GRUESA | 0.15 | 10.06 | 1.51 |
| SC01100 | m | TUBO PVC DIÁM. 250 mm 4 kg/cm2 | 1.01 | 8.21 | 8.29 |
| MR00200 | h | PISÓN MECÁNICO MANUAL | 0.18 | 3.01 | 0.54 |
| WW00300 | u | MATERIAL COMPLEMENTARIO O PZAS. ESPECIALES | 1.5 | 0.55 | 0.83 |
| WW00400 | u | PEQUEÑO MATERIAL | 1 | 0.3 | 0.30 |
|  |  | Total |  |  | 38.72 |

**04ECP90011** m COLECTOR ENTERRADO TUBERIA PRES. PVC DIÁM. 315 mm.
Precio: 50.47
Colector enterrado de tubería presión de PVC 4 kg/cm2, de 315 mm de diámetro nominal, colocado sobre lecho de arena de 10 cm de espesor, incluso p.p. de cinta de señalización, piezas especiales, apisonado, excavación en tierras y relleno; construido según CTE. Medida la longitud entre ejes de arquetas.

| Código | Ud | Descripción | Rendimiento | Precio | Importe |
|---|---|---|---|---|---|
| ATC00100 | h | CUADRILLA ALBAÑILERÍA, FORMADA POR OFICIAL 1ª Y PEÓN ESP. | 0.15 | 38.75 | 5.81 |
| TO01900 | h | OF. 1ª FONTANERO | 0.15 | 19.85 | 2.98 |
| TP00100 | h | PEÓN ESPECIAL | 1.33 | 18.9 | 25.14 |
| AA00300 | m3 | ARENA GRUESA | 0.16 | 10.06 | 1.61 |
| SC01200 | m | TUBO PVC DIÁM. 315 mm 4 kg/cm2 | 1.01 | 12.8 | 12.93 |
| MR00200 | h | PISÓN MECÁNICO MANUAL | 0.2 | 3.01 | 0.60 |
| WW00300 | u | MATERIAL COMPLEMENTARIO O PZAS. ESPECIALES | 2 | 0.55 | 1.10 |
| WW00400 | u | PEQUEÑO MATERIAL | 1 | 0.3 | 0.30 |
|  |  | Total |  |  | 50.47 |

###### 04ECW Varios (05/01/2008)

##### 04EE Elementos complementarios (05/01/2008)

###### 04EEE Elementos complementarios

**04EEE00101** u SUMIDERO SIFÓNICO HIERRO FUND. SAL. HORIZ. DIÁM. 140 mm
Precio: 34.42
Sumidero sifónico de salida horizontal de 140 mm de diámetro, con rejilla de hierro fundido, incluso pequeño material de recibido; construido según CTE. Medida la cantidad ejecutada.

| Código | Ud | Descripción | Rendimiento | Precio | Importe |
|---|---|---|---|---|---|
| ATC00100 | h | CUADRILLA ALBAÑILERÍA, FORMADA POR OFICIAL 1ª Y PEÓN ESP. | 0.3 | 38.75 | 11.63 |
| SS00400 | u | SUMIDERO SIFÓNICO H. FUNDICIÓN DIÁM. 140 mm | 1 | 22.19 | 22.19 |
| WW00400 | u | PEQUEÑO MATERIAL | 2 | 0.3 | 0.60 |
|  |  | Total |  |  | 34.42 |

**04EEE00102** u SUMIDERO SIFÓNICO PVC SALIDA DE DIÁM. 110 mm
Precio: 45.13
Sumidero sifónico de PVC con salida de 110 mm de diámetro, con rejilla plana de PVC, incluso pequeño material de recibido y colocación; construido según CTE. Medida la cantidad ejecutada.

| Código | Ud | Descripción | Rendimiento | Precio | Importe |
|---|---|---|---|---|---|
| ATC00100 | h | CUADRILLA ALBAÑILERÍA, FORMADA POR OFICIAL 1ª Y PEÓN ESP. | 0.25 | 38.75 | 9.69 |
| SS00300 | u | SUMIDERO SIFÓNICO PVC DIÁM. 110 mm | 1 | 35.14 | 35.14 |
| WW00400 | u | PEQUEÑO MATERIAL | 1 | 0.3 | 0.30 |
|  |  | Total |  |  | 45.13 |

**04EEE90001** u SEPARADOR DE GRASAS Y FANGOS 1x1 m Y PROF. 1,50 m.
Precio: 493.85
Separador de grasas y fangos de 1x1 m y 1,50 m de profundidad, formado por solera de hormigón HM-20 de 20 cm de espesor, fábrica de ladrillo perforado por tabla de 1 pie, enfoscada y bruñida por el interior y tapa de hormigón armado con cerco de perfil laminado L 50.5, incluso excavación en tierras y relleno; construido según CTE y Ordenanza Municipal. Medida la cantidad ejecutada.

| Código | Ud | Descripción | Rendimiento | Precio | Importe |
|---|---|---|---|---|---|
| ATC00100 | h | CUADRILLA ALBAÑILERÍA, FORMADA POR OFICIAL 1ª Y PEÓN ESP. | 8 | 38.75 | 310.00 |
| TP00100 | h | PEÓN ESPECIAL | 0.52 | 18.9 | 9.83 |
| AGM00500 | m3 | MORTERO DE CEMENTO M5 (1:6) CEM II/A-L 32,5 N | 0.541 | 54.58 | 29.53 |
| CH04020 | m3 | HORMIGÓN HM-20/P/20/I, SUMINISTRADO | 0.486 | 56.63 | 27.52 |
| FL01300 | mu | LADRILLO CERÁM. PERF. TALADRO PEQUEÑO REVESTIR 24x11,5x5 cm | 1.046 | 73.92 | 77.32 |
| SA00700 | m2 | TAPA DE HORMIGÓN ARMADO CON CERCO | 1.21 | 28.22 | 34.15 |
| WW00300 | u | MATERIAL COMPLEMENTARIO O PZAS. ESPECIALES | 10 | 0.55 | 5.50 |
|  |  | Total |  |  | 493.85 |

**04EEE90051** u ARQUETA DE BOMBEO DE 63X63 cm Y PROFUNDIDAD 1,20 m.
Precio: 258.65
Arqueta de bombeo de 63x63 cm y 1,20 m de profundidad, formada por solera de hormigón HM-20 de15 cm de espesor, fábrica de ladrillo perforado por tabla de 1/2 pie, enfoscada y bruñida por el interior, bancada formada por dado de hormigón, tapa de hormigón armado con cerco de perfil laminado y L 50.5, conexión de tubos de alcantarillado, incluso excavación en tierras y relleno; construido según CTE y Ordenanza Municipal. Medida la cantidad ejecutada.

| Código | Ud | Descripción | Rendimiento | Precio | Importe |
|---|---|---|---|---|---|
| ATC00100 | h | CUADRILLA ALBAÑILERÍA, FORMADA POR OFICIAL 1ª Y PEÓN ESP. | 3.84 | 38.75 | 148.80 |
| TP00100 | h | PEÓN ESPECIAL | 3.12 | 18.9 | 58.97 |
| AGM00200 | m3 | MORTERO DE CEMENTO M15 (1:3) CEM II/A-L 32,5 N | 0.031 | 71.64 | 2.22 |
| AGM00500 | m3 | MORTERO DE CEMENTO M5 (1:6) CEM II/A-L 32,5 N | 0.137 | 54.58 | 7.48 |
| CH04020 | m3 | HORMIGÓN HM-20/P/20/I, SUMINISTRADO | 0.174 | 56.63 | 9.85 |
| FL01300 | mu | LADRILLO CERÁM. PERF. TALADRO PEQUEÑO REVESTIR 24x11,5x5 cm | 0.252 | 73.92 | 18.63 |
| SA00700 | m2 | TAPA DE HORMIGÓN ARMADO CON CERCO | 0.45 | 28.22 | 12.70 |
|  |  | Total |  |  | 258.65 |

**04EEE90056** u ARQUETA DE BOMBEO 1x1 m Y PROFUNDIDAD 1,80 m.
Precio: 515.97
Arqueta de bombeo de 1x1 m y 1,80 de profundidad, formada por solera de hormigón HM-20 de 15 cm de espesor fábrica de ladrillo perforado por tabla de 1 pie, enfoscada y bruñida por el interior, bancada formada por dado de hormigón tapa de hormigón armado con cerco de perfil laminado L 50.5, conexión de tubos de alcantarillado, incluso excavación entierras y relleno; construido según CTE y Ordenanza Municipal. Medida la cantidad ejecutada.

| Código | Ud | Descripción | Rendimiento | Precio | Importe |
|---|---|---|---|---|---|
| ATC00100 | h | CUADRILLA ALBAÑILERÍA, FORMADA POR OFICIAL 1ª Y PEÓN ESP. | 8 | 38.75 | 310.00 |
| TP00100 | h | PEÓN ESPECIAL | 0.624 | 18.9 | 11.79 |
| AGM00200 | m3 | MORTERO DE CEMENTO M15 (1:3) CEM II/A-L 32,5 N | 0.103 | 71.64 | 7.38 |
| AGM00500 | m3 | MORTERO DE CEMENTO M5 (1:6) CEM II/A-L 32,5 N | 0.649 | 54.58 | 35.42 |
| CH04020 | m3 | HORMIGÓN HM-20/P/20/I, SUMINISTRADO | 0.432 | 56.63 | 24.46 |
| FL01300 | mu | LADRILLO CERÁM. PERF. TALADRO PEQUEÑO REVESTIR 24x11,5x5 cm | 1.255 | 73.92 | 92.77 |
| SA00700 | m2 | TAPA DE HORMIGÓN ARMADO CON CERCO | 1.21 | 28.22 | 34.15 |
|  |  | Total |  |  | 515.97 |

###### 04EEW Varios (05/01/2008)

##### 04EP Pozos (05/01/2008)

###### 04EPP Pozos (05/01/2008)

###### 04EPW Varios (05/01/2008)

##### 04EW Varios (05/01/2008)

###### 04EWW Varios (05/01/2008)

#### 04R RECUPERACIÓN (11/12/2007)

##### 04RC Redes colgadas (11/12/2007)

###### 04RCL Limpieza (05/01/2008)

###### 04RCR Refuerzos (05/01/2008)

###### 04RCS Sustituciones y reposiciones (11/12/2007)

###### 04RCW Varios (05/01/2008)

##### 04RE Redes enterradas (05/01/2008)

###### 04REL Limpieza (05/01/2008)

###### 04RER Refuerzos (05/01/2008)

###### 04RES Sustituciones y reposiciones

**04RES90100** m SUSTITUCIÓN DE COLECTOR ENTERRADO DE HORMIGÓN.
Precio: 138.64
Sustitución de colector enterrado de hormigón por colector del mismo material de 200 mm de diámetro nominal, formado por: levantado de solado, demolición de solera, excavación de tierras, desmontado de colector, ejecución de solera de hormigón HM-20 de 10 cm, de espesor, colocación de colector y recalce de hormigón HM-20, incluso reposición de solado de terrazo de 40x40 cm y p.p. de conexiones a la red antigua, corchetes de hormigón, cinta de señalización y relleno; construido según CTE. Medida la longitud entre ejes de arquetas.

| Código | Ud | Descripción | Rendimiento | Precio | Importe |
|---|---|---|---|---|---|
| TO02100 | h | OFICIAL 1ª | 1 | 19.85 | 19.85 |
| TP00100 | h | PEÓN ESPECIAL | 2.41 | 18.9 | 45.55 |
| ASC00100 | m | COLECTOR ENTERRADO DE HORMIGÓN, DE 200 mm | 1.01 | 18.93 | 19.12 |
| IW04800 | m | CINTA SEÑALIZACION | 1.03 | 0.1 | 0.10 |
| RS08200 | m2 | PULIDO ABRILLANTADO DE SOLERÍA | 3 | 3.69 | 11.07 |
| 01RSS00001 | m2 | DEMOLICIÓN DE SOLERA DE HORMIGÓN EN MASA DE 10 cm CARGA MANUAL | 0.8 | 8.3 | 6.64 |
| 01RST00001 | m2 | LEVANTADO DE SOLADO Y RODAPIÉ DE TERRAZO, CARGA MANUAL | 0.8 | 7.73 | 6.18 |
| 10SSS00002 | m2 | SOLERA HORMIGÓN HM-20 15 cm ESP. | 0.8 | 17.01 | 13.61 |
| 10STS00020 | m2 | SOLADO BALD. TERRAZO 40x40 cm GRANO MEDIO, ABRILL. | 0.8 | 20.28 | 16.22 |
| WW00400 | u | PEQUEÑO MATERIAL | 1 | 0.3 | 0.30 |
|  |  | Total |  |  | 138.64 |

###### 04REW Varios (05/01/2008)

##### 04RV Redes verticales (05/01/2008)

###### 04RVL Limpieza (05/01/2008)

###### 04RVR Refuerzos (05/01/2008)

###### 04RVS Sustituciones y reposiciones (05/01/2008)

###### 04RVW Varios (05/01/2008)

##### 04RW Varios (05/01/2008)

###### 04RWL Limpieza (05/01/2008)

###### 04RWR Refuerzos (05/01/2008)

###### 04RWS Sustituciones y reposiciones (05/01/2008)

###### 04RWW Varios (05/01/2008)

#### 04V REDES VERTICALES (05/01/2008)

##### 04VB Bajantes (05/01/2008)

###### 04VBF Fibrocemento

**04VBF00001** m BAJANTE FIBROCEMENTO NT, DIÁM. 125 mm
Precio: 21.08
Bajante de fibrocemento NT, de 125 mm de diámetro nominal, incluso sellado de uniones, pasos de forjados, abrazaderas y p.p. de piezas especiales; construido según CTE. Medida la longitud ejecutada.

| Código | Ud | Descripción | Rendimiento | Precio | Importe |
|---|---|---|---|---|---|
| ATC00100 | h | CUADRILLA ALBAÑILERÍA, FORMADA POR OFICIAL 1ª Y PEÓN ESP. | 0.36 | 38.75 | 13.95 |
| SC01900 | m | TUBERÍA FIBROCEMENTO NT SANITARIO DIÁM. 125 mm | 1.01 | 5.08 | 5.13 |
| WW00300 | u | MATERIAL COMPLEMENTARIO O PZAS. ESPECIALES | 3 | 0.55 | 1.65 |
| WW00400 | u | PEQUEÑO MATERIAL | 1.15 | 0.3 | 0.35 |
|  |  | Total |  |  | 21.08 |

**04VBF00011** m BAJANTE FIBROCEMENTO NT, DIÁM. 100 mm
Precio: 20.49
Bajante de fibrocemento NT, de 100 mm de diámetro nominal, incluso sellado de uniones, pasos de forjados, abrazaderas y p.p. de piezas especiales; construido según CTE. Medida la longitud ejecutada.

| Código | Ud | Descripción | Rendimiento | Precio | Importe |
|---|---|---|---|---|---|
| ATC00100 | h | CUADRILLA ALBAÑILERÍA, FORMADA POR OFICIAL 1ª Y PEÓN ESP. | 0.33 | 38.75 | 12.79 |
| SB00500 | m | BAJANTE FIBROCEMENTO NT DIÁM. 100 mm | 1.01 | 5.96 | 6.02 |
| WW00300 | u | MATERIAL COMPLEMENTARIO O PZAS. ESPECIALES | 2.5 | 0.55 | 1.38 |
| WW00400 | u | PEQUEÑO MATERIAL | 1 | 0.3 | 0.30 |
|  |  | Total |  |  | 20.49 |

**04VBF00016** m BAJANTE FIBROCEMENTO NT, DIÁM. 150 mm
Precio: 26.71
Bajante de fibrocemento NT, de 150 mm de diámetro nominal, incluso sellado de uniones, pasos de forjados, abrazaderas y p.p. de piezas especiales; construido según CTE. Medida la longitud ejecutada.

| Código | Ud | Descripción | Rendimiento | Precio | Importe |
|---|---|---|---|---|---|
| ATC00100 | h | CUADRILLA ALBAÑILERÍA, FORMADA POR OFICIAL 1ª Y PEÓN ESP. | 0.4 | 38.75 | 15.50 |
| SB00600 | m | BAJANTE FIBROCEMENTO NT DIÁM. 150 mm | 1.01 | 8.62 | 8.71 |
| WW00300 | u | MATERIAL COMPLEMENTARIO O PZAS. ESPECIALES | 4 | 0.55 | 2.20 |
| WW00400 | u | PEQUEÑO MATERIAL | 1 | 0.3 | 0.30 |
|  |  | Total |  |  | 26.71 |

###### 04VBM Metálicas

**04VBM00001** m BAJANTE CHAPA DE CINC DIÁM. 100 mm, ESPESOR 1,5 mm
Precio: 65.94
Bajante de chapa cinc de 1,5 mm de espesor, de 100 mm de diámetro nominal, incluso sellado de uniones, pasos de forjados, abrazaderas y p.p. de piezas especiales; construido según CTE. Medida la longitud ejecutada.

| Código | Ud | Descripción | Rendimiento | Precio | Importe |
|---|---|---|---|---|---|
| ATC00100 | h | CUADRILLA ALBAÑILERÍA, FORMADA POR OFICIAL 1ª Y PEÓN ESP. | 0.36 | 38.75 | 13.95 |
| SB00300 | m | BAJANTE CINC DIÁM. 100 mm | 1 | 48.06 | 48.06 |
| WW00300 | u | MATERIAL COMPLEMENTARIO O PZAS. ESPECIALES | 6.5 | 0.55 | 3.58 |
| WW00400 | u | PEQUEÑO MATERIAL | 1.15 | 0.3 | 0.35 |
|  |  | Total |  |  | 65.94 |

**04VBM00002** m BAJANTE CHAPA ACERO GAL. DIÁM. 125 mm, ESPESOR 3 mm
Precio: 37.82
Bajante de chapa de acero galvanizado de 3 mm de espesor y de 125 mm de diámetro nominal, incluso uniones, paso de forjados, abrazaderas y p.p. de piezas especiales; construido según CTE Medida la longitud ejecutada.

| Código | Ud | Descripción | Rendimiento | Precio | Importe |
|---|---|---|---|---|---|
| ATC00100 | h | CUADRILLA ALBAÑILERÍA, FORMADA POR OFICIAL 1ª Y PEÓN ESP. | 0.45 | 38.75 | 17.44 |
| SB00200 | m | BAJANTE CHAPA GALVANIZADA DIÁM. 125/3 mm | 1 | 17.69 | 17.69 |
| WW00300 | u | MATERIAL COMPLEMENTARIO O PZAS. ESPECIALES | 4.25 | 0.55 | 2.34 |
| WW00400 | u | PEQUEÑO MATERIAL | 1.15 | 0.3 | 0.35 |
|  |  | Total |  |  | 37.82 |

**04VBM00003** m BAJANTE CHAPA ACERO GAL. DIÁM. 75 mm, ESPESOR 3 mm
Precio: 28.58
Bajante de chapa de acero galvanizado de 3 mm de espesor y de 75 mm de diámetro nominal, incluso uniones, paso de forjados, abrazaderas y p.p. de piezas especiales; construido según CTE. Medida la longitud ejecutada.

| Código | Ud | Descripción | Rendimiento | Precio | Importe |
|---|---|---|---|---|---|
| ATC00100 | h | CUADRILLA ALBAÑILERÍA, FORMADA POR OFICIAL 1ª Y PEÓN ESP. | 0.39 | 38.75 | 15.11 |
| SB00100 | m | BAJANTE CHAPA GALVANIZADA DIÁM. 75/3 mm | 1 | 10.78 | 10.78 |
| WW00300 | u | MATERIAL COMPLEMENTARIO O PZAS. ESPECIALES | 4.25 | 0.55 | 2.34 |
| WW00400 | u | PEQUEÑO MATERIAL | 1.15 | 0.3 | 0.35 |
|  |  | Total |  |  | 28.58 |

###### 04VBP P.V.C.

**04VBP00001** m BAJANTE DE PVC REFORZADO, DIÁM. 125 mm
Precio: 21.88
Bajante de PVC reforzado, de 125 mm de diámetro nominal, incluso sellado de uniones, paso de forjados, abrazaderas y p.p. de piezas especiales; construido según CTE. Medida la longitud ejecutada.

| Código | Ud | Descripción | Rendimiento | Precio | Importe |
|---|---|---|---|---|---|
| ATC00100 | h | CUADRILLA ALBAÑILERÍA, FORMADA POR OFICIAL 1ª Y PEÓN ESP. | 0.38 | 38.75 | 14.73 |
| SB01000 | m | BAJANTE PVC DIÁM. 125 mm | 1.01 | 4.33 | 4.37 |
| WW00300 | u | MATERIAL COMPLEMENTARIO O PZAS. ESPECIALES | 4.5 | 0.55 | 2.48 |
| WW00400 | u | PEQUEÑO MATERIAL | 1 | 0.3 | 0.30 |
|  |  | Total |  |  | 21.88 |

**04VBP00002** m BAJANTE DE PVC REFORZADO, DIÁM. 110 mm
Precio: 20.06
Bajante de PVC reforzado, de 110 mm de diámetro nominal, incluso sellado de uniones, paso de forjados, abrazaderas y p.p. de piezas especiales; construido según CTE. Medida la longitud ejecutada.

| Código | Ud | Descripción | Rendimiento | Precio | Importe |
|---|---|---|---|---|---|
| ATC00100 | h | CUADRILLA ALBAÑILERÍA, FORMADA POR OFICIAL 1ª Y PEÓN ESP. | 0.35 | 38.75 | 13.56 |
| SB00900 | m | BAJANTE PVC DIÁM. 110 mm | 1.01 | 3.68 | 3.72 |
| WW00300 | u | MATERIAL COMPLEMENTARIO O PZAS. ESPECIALES | 4.5 | 0.55 | 2.48 |
| WW00400 | u | PEQUEÑO MATERIAL | 1 | 0.3 | 0.30 |
|  |  | Total |  |  | 20.06 |

**04VBP00021** m BAJANTE DE PVC REFORZADO, DIÁM. 160 mm
Precio: 24.53
Bajante de PVC reforzado de 160 mm de diámetro nominal, incluso sellado de uniones, pasos de forjado, abrazaderas y p.p. de piezas especiales, construido según CTE. Medida la longitud ejecutada.

| Código | Ud | Descripción | Rendimiento | Precio | Importe |
|---|---|---|---|---|---|
| ATC00100 | h | CUADRILLA ALBAÑILERÍA, FORMADA POR OFICIAL 1ª Y PEÓN ESP. | 0.4 | 38.75 | 15.50 |
| SB01100 | m | BAJANTE PVC DIÁM. 160 mm | 1.01 | 5.64 | 5.70 |
| WW00300 | u | MATERIAL COMPLEMENTARIO O PZAS. ESPECIALES | 5.5 | 0.55 | 3.03 |
| WW00400 | u | PEQUEÑO MATERIAL | 1 | 0.3 | 0.30 |
|  |  | Total |  |  | 24.53 |

###### 04VBW Varios (05/01/2008)

##### 04VC Cazoletas (05/01/2008)

###### 04VCC Cazoletas

**04VCC00011** u CAZOLETA SIFÓNICA DE PVC CON REJILLA DE PVC
Precio: 47.25
Cazoleta sifónica de PVC de 160 mm de diámetro, salida de 110 mm de diámetro, incluso rejilla de PVC conexión a bajante, sellado de uniones, paso de forjados y p.p. de piezas especiales; construida según CTE. Medida la cantidad ejecutada.

| Código | Ud | Descripción | Rendimiento | Precio | Importe |
|---|---|---|---|---|---|
| ATC00100 | h | CUADRILLA ALBAÑILERÍA, FORMADA POR OFICIAL 1ª Y PEÓN ESP. | 0.25 | 38.75 | 9.69 |
| TO01900 | h | OF. 1ª FONTANERO | 0.4 | 19.85 | 7.94 |
| SS00200 | u | CAZOLETA SIFÓNICA PVC DIÁM. 160 mm | 1 | 27.12 | 27.12 |
| WW00300 | u | MATERIAL COMPLEMENTARIO O PZAS. ESPECIALES | 4 | 0.55 | 2.20 |
| WW00400 | u | PEQUEÑO MATERIAL | 1 | 0.3 | 0.30 |
|  |  | Total |  |  | 47.25 |

**04VCC00021** u CAZOLETA SIFÓNICA DE PVC CON REJILLA DE FUNDICIÓN
Precio: 55.89
Cazoleta sifónica de PVC de 160 mm de diámetro, salida de 110 mm de diámetro, incluso rejilla de fundición conexión a bajante, sellado de uniones, paso de forjados y p.p. de piezas especiales; construida según CTE. Medida la cantidad ejecutada.

| Código | Ud | Descripción | Rendimiento | Precio | Importe |
|---|---|---|---|---|---|
| ATC00100 | h | CUADRILLA ALBAÑILERÍA, FORMADA POR OFICIAL 1ª Y PEÓN ESP. | 0.218 | 38.75 | 8.45 |
| TO01900 | h | OF. 1ª FONTANERO | 0.4 | 19.85 | 7.94 |
| SS00200 | u | CAZOLETA SIFÓNICA PVC DIÁM. 160 mm | 1 | 27.12 | 27.12 |
| SW00500 | u | REJILLA DE FUNDICION DE DIÁM. 150 mm | 1 | 9.88 | 9.88 |
| WW00300 | u | MATERIAL COMPLEMENTARIO O PZAS. ESPECIALES | 4 | 0.55 | 2.20 |
| WW00400 | u | PEQUEÑO MATERIAL | 1 | 0.3 | 0.30 |
|  |  | Total |  |  | 55.89 |

###### 04VCW Varios (05/01/2008)

##### 04VE Elementos complementarios (05/01/2008)

###### 04VEE Elementos complementarios

**04VEE00101** m RED SECUNDARIA PARA VENTILACIÓN TUBO DE PVC DIÁM. 50 mm
Precio: 11.5
Red secundaria para ventilación de bajantes, realizada en tubería de PVC diámetro nominal 50 mm, incluso piezas especiales, sellado de uniones, pasos de forjados, abrazaderas; construida según CTE. Medida la cantidad ejecutada.

| Código | Ud | Descripción | Rendimiento | Precio | Importe |
|---|---|---|---|---|---|
| ATC00100 | h | CUADRILLA ALBAÑILERÍA, FORMADA POR OFICIAL 1ª Y PEÓN ESP. | 0.2 | 38.75 | 7.75 |
| TO01900 | h | OF. 1ª FONTANERO | 0.06 | 19.85 | 1.19 |
| IF29200 | m | TUBO PVC DIÁM. 50x2,4 mm | 1.01 | 1.8 | 1.82 |
| WW00300 | u | MATERIAL COMPLEMENTARIO O PZAS. ESPECIALES | 0.8 | 0.55 | 0.44 |
| WW00400 | u | PEQUEÑO MATERIAL | 1 | 0.3 | 0.30 |
|  |  | Total |  |  | 11.5 |

###### 04VEW Varios (05/01/2008)

##### 04VW Varios (05/01/2008)

###### 04VWW Varios (05/01/2008)

#### 04W VARIOS (05/01/2008)

##### 04WA Acometidas (05/01/2008)

###### 04WAA Acometidas

**04WAA00001** u ACOMETIDA A LA RED GENERAL DE ALCANTARILLADO
Precio: 1502.86
Acometida a la red general de alcantarillado, construida según Ordenanza Municipal. Medida la cantidad ejecutada.

| Código | Ud | Descripción | Rendimiento | Precio | Importe |
|---|---|---|---|---|---|
| SW01100 | u | ACOMETIDA ALCANTARILLADO S/NORMAS | 1 | 1502.86 | 1502.86 |
|  |  | Total |  |  | 1502.86 |

###### 04WAW Varios (05/01/2008)

##### 04WW Varios (05/01/2008)

###### 04WWW Varios (05/01/2008)

### 05 ESTRUCTURAS (04/04/2006)

#### 05A ACERO (04/06/2007)

##### 05AC Laminados en caliente

###### 05ACJ Vigas

**05ACJ00001** kg ACERO PERFILES LAM. EN CAL. EN VIGAS UNIÓN ATORNILLADA
Precio: 1.74
Acero en perfiles laminados en caliente S 275 JR en vigas, mediante unión atornillada, incluso corte y elaboración, montaje, lijado imprimación con capa de imprimación antioxidante y p.p. de unión con tornillos calibrados A4T, pletinas, casquillos y piezas especiales; construido según NCSR-02, CTE. Medido en peso nominal.

| Código | Ud | Descripción | Rendimiento | Precio | Importe |
|---|---|---|---|---|---|
| TA00200 | h | AYUDANTE ESPECIALISTA | 0.02 | 19.04 | 0.38 |
| TO01600 | h | OF. 1ª CERRAJERO-CHAPISTA | 0.02 | 19.85 | 0.40 |
| CA01300 | kg | ACERO PERFILES S 275 JR VIGAS ESTRUCT ATOR. | 1.08 | 0.83 | 0.90 |
| WW00300 | u | MATERIAL COMPLEMENTARIO O PZAS. ESPECIALES | 0.08 | 0.55 | 0.04 |
| WW00400 | u | PEQUEÑO MATERIAL | 0.08 | 0.3 | 0.02 |
|  |  | Total |  |  | 1.74 |

**05ACJ00040** kg ACERO PERFILES LAM. EN CAL. EN VIGAS UNIÓN SOLDADA
Precio: 1.73
Acero en perfiles laminados en caliente S 275 JR en vigas, mediante unión soldada, incluso corte y elaboración, montaje, lijado, imprimación con capa de imprimación antioxidante y p.p. de soldadura, previa limpieza de bordes, pletinas, casquillos y piezas especiales; construido según NCSR-02, CTE. Medido en peso nominal.

| Código | Ud | Descripción | Rendimiento | Precio | Importe |
|---|---|---|---|---|---|
| TA00200 | h | AYUDANTE ESPECIALISTA | 0.02 | 19.04 | 0.38 |
| TO01600 | h | OF. 1ª CERRAJERO-CHAPISTA | 0.02 | 19.85 | 0.40 |
| CA01400 | kg | ACERO PERFILES S 275 JR VIGAS ESTRUCT SOLD. | 1.08 | 0.83 | 0.90 |
| WW00300 | u | MATERIAL COMPLEMENTARIO O PZAS. ESPECIALES | 0.06 | 0.55 | 0.03 |
| WW00400 | u | PEQUEÑO MATERIAL | 0.08 | 0.3 | 0.02 |
|  |  | Total |  |  | 1.73 |

###### 05ACS Soportes

**05ACS00000** kg ACERO PERFILES LAM. EN CAL. EN SOPORTES SIMPLES
Precio: 1.63
Acero en perfiles en caliente S 275 JR en soportes simples, incluso, corte, elaboración y montaje, lijado, con capa de imprimación antioxidante y p.p. de soldadura de cabeza y base casquillos y piezas especiales; construido ségun NCSR-02, CTE. Medido en peso nominal.

| Código | Ud | Descripción | Rendimiento | Precio | Importe |
|---|---|---|---|---|---|
| TA00200 | h | AYUDANTE ESPECIALISTA | 0.02 | 19.04 | 0.38 |
| TO01600 | h | OF. 1ª CERRAJERO-CHAPISTA | 0.02 | 19.85 | 0.40 |
| CA01600 | kg | ACERO PERFILES S 275 JR, SOPORTES SIMPLES | 1.08 | 0.74 | 0.80 |
| WW00300 | u | MATERIAL COMPLEMENTARIO O PZAS. ESPECIALES | 0.06 | 0.55 | 0.03 |
| WW00400 | u | PEQUEÑO MATERIAL | 0.08 | 0.3 | 0.02 |
|  |  | Total |  |  | 1.63 |

**05ACS00050** kg ACERO PERFILES LAM. EN CAL. EN SOPORTES CAJÓN
Precio: 1.73
Acero en perfiles en caliente S 275 JR en soportes-cajón unidos por los extremos de sus alas, incluso corte, elaboración, montaje, lijado, con capa de imprimación antioxidante y p.p. de soldadura, chapas de cabeza y base, casquillos y piezas especiales; construido según NCSR-02, CTE. Medido en peso nominal.

| Código | Ud | Descripción | Rendimiento | Precio | Importe |
|---|---|---|---|---|---|
| TA00200 | h | AYUDANTE ESPECIALISTA | 0.02 | 19.04 | 0.38 |
| TO01600 | h | OF. 1ª CERRAJERO-CHAPISTA | 0.02 | 19.85 | 0.40 |
| CA01200 | kg | ACERO PERFILES S 275 JR, SOPORTES COMPUESTOS | 1.08 | 0.83 | 0.90 |
| WW00300 | u | MATERIAL COMPLEMENTARIO O PZAS. ESPECIALES | 0.06 | 0.55 | 0.03 |
| WW00400 | u | PEQUEÑO MATERIAL | 0.08 | 0.3 | 0.02 |
|  |  | Total |  |  | 1.73 |

**05ACS00100** kg ACERO PERFILES LAM. EN CAL. EN SOPORTES EMPRESILLADOS
Precio: 1.73
Acero en perfiles en caliente S 275 JR en soportes empresillados unidos mediante soldadura, incluso corte, elaboración, montaje, lijado, con capa de imprimación antioxidante y p.p. de soldadura, chapas de cabeza y base, presillas casquillos y piezas especiales; construido según NCSR-02, CTE. Medido en peso nominal.

| Código | Ud | Descripción | Rendimiento | Precio | Importe |
|---|---|---|---|---|---|
| TA00200 | h | AYUDANTE ESPECIALISTA | 0.02 | 19.04 | 0.38 |
| TO01600 | h | OF. 1ª CERRAJERO-CHAPISTA | 0.02 | 19.85 | 0.40 |
| CA01200 | kg | ACERO PERFILES S 275 JR, SOPORTES COMPUESTOS | 1.08 | 0.83 | 0.90 |
| WW00300 | u | MATERIAL COMPLEMENTARIO O PZAS. ESPECIALES | 0.06 | 0.55 | 0.03 |
| WW00400 | u | PEQUEÑO MATERIAL | 0.08 | 0.3 | 0.02 |
|  |  | Total |  |  | 1.73 |

###### 05ACT Trianguladas

**05ACT00001** kg ACERO PERFILES LAM. EN CAL. EN EST. TRIANG. ATORNILLADA
Precio: 1.93
Acero en perfiles en caliente S 275 JR en estructuras trianguladas con uniones atornilladas, incluso corte, elaboración, montaje, lijado, imprimación con capa de imprimación antioxidante y p.p. de unión con tornillos calibrados A4T, cartelas, placas de apoyo, rigidizadores, cubrejuntas y piezas especiales; construido según NCSR-02, CTE. Medido en peso nominal.

| Código | Ud | Descripción | Rendimiento | Precio | Importe |
|---|---|---|---|---|---|
| TA00200 | h | AYUDANTE ESPECIALISTA | 0.025 | 19.04 | 0.48 |
| TO01600 | h | OF. 1ª CERRAJERO-CHAPISTA | 0.025 | 19.85 | 0.50 |
| CA01000 | kg | ACERO PERFILES S 275 JR, ESTRUC. TRIANG. ATOR. | 1.08 | 0.83 | 0.90 |
| WW00300 | u | MATERIAL COMPLEMENTARIO O PZAS. ESPECIALES | 0.06 | 0.55 | 0.03 |
| WW00400 | u | PEQUEÑO MATERIAL | 0.08 | 0.3 | 0.02 |
|  |  | Total |  |  | 1.93 |

**05ACT00101** kg ACERO PERFILES LAM. EN CAL. EN EST. TRIANG. SOLDADA
Precio: 1.93
Acero en perfiles en caliente S 275 JR en estructuras trianguladas con uniones soldadas, incluso corte y elaboración, montaje, lijado, imprimación con capa de imprimación antioxidante y p.p. de soldadura, previa limpieza de bordes, cartelas, placas de apoyo rigidizadores, cubrejuntas y piezas especiales; construido según NCSR-02, CTE. Medido en peso nominal.

| Código | Ud | Descripción | Rendimiento | Precio | Importe |
|---|---|---|---|---|---|
| TA00200 | h | AYUDANTE ESPECIALISTA | 0.025 | 19.04 | 0.48 |
| TO01600 | h | OF. 1ª CERRAJERO-CHAPISTA | 0.025 | 19.85 | 0.50 |
| CA01100 | kg | ACERO PERFILES S 275 JR, PARA UNIONES SOLDADAS | 1.08 | 0.83 | 0.90 |
| WW00300 | u | MATERIAL COMPLEMENTARIO O PZAS. ESPECIALES | 0.06 | 0.55 | 0.03 |
| WW00400 | u | PEQUEÑO MATERIAL | 0.08 | 0.3 | 0.02 |
|  |  | Total |  |  | 1.93 |

###### 05ACV Viguetas

**05ACV00100** kg ACERO PERFILES LAM. EN CAL. EN VIGUETAS APOYADAS
Precio: 1.4
Acero en perfiles laminados en caliente S 275 JR en viguetas de forjado apoyadas, mediante unión soldada, incluso corte y elaboración, montaje, lijado, icón capa de imprimación antioxidante y p.p. de soldadura, previa limpieza de bordes, pletinas y piezas especiales; construido según NCSR-02, CTE. Medido en peso nominal.

| Código | Ud | Descripción | Rendimiento | Precio | Importe |
|---|---|---|---|---|---|
| TA00200 | h | AYUDANTE ESPECIALISTA | 0.016 | 19.04 | 0.30 |
| TO01600 | h | OF. 1ª CERRAJERO-CHAPISTA | 0.016 | 19.85 | 0.32 |
| CA01500 | kg | ACERO PERFILES S 275 JR, VIGUETAS | 1.08 | 0.68 | 0.73 |
| WW00300 | u | MATERIAL COMPLEMENTARIO O PZAS. ESPECIALES | 0.06 | 0.55 | 0.03 |
| WW00400 | u | PEQUEÑO MATERIAL | 0.05 | 0.3 | 0.02 |
|  |  | Total |  |  | 1.4 |

**05ACV00125** kg ACERO PERFILES LAM. EN CAL. EN VIGUETAS EMBROCHALADAS
Precio: 1.66
Acero en perfiles laminados en caliente S 275 JR en viguetas de forjado embrochaladas, mediante unión soldada, incluso corte, elaboración, montaje, lijado, con capa de imprimación antioxidante y p.p. de soldadura, previa limpieza de bordes, pletinas, casquillos y pieza especiales; construido según NCSR-02, CTE. Medido en peso nominal.

| Código | Ud | Descripción | Rendimiento | Precio | Importe |
|---|---|---|---|---|---|
| TA00200 | h | AYUDANTE ESPECIALISTA | 0.022 | 19.04 | 0.42 |
| TO01600 | h | OF. 1ª CERRAJERO-CHAPISTA | 0.022 | 19.85 | 0.44 |
| CA01500 | kg | ACERO PERFILES S 275 JR, VIGUETAS | 1.08 | 0.68 | 0.73 |
| WW00300 | u | MATERIAL COMPLEMENTARIO O PZAS. ESPECIALES | 0.06 | 0.55 | 0.03 |
| WW00400 | u | PEQUEÑO MATERIAL | 0.12 | 0.3 | 0.04 |
|  |  | Total |  |  | 1.66 |

###### 05ACW Varios

**05ACW00001** kg ACERO S275JR EN PLACA DE ANCLAJE A CIMENTACIÓN
Precio: 2.79
Acero S 275 JR en placa de anclaje a la cimentación con cuatro barras de acero B 500 S de 20 mm soldadas o atornilladas y taladro central de 5 cm de diámetro, incluso corte elaboración y montaje, capa de imprimación antioxidante y p.p. de elementos de unión y ayudas de albañilería; construido según NCSR-02, EHE y CTE. Medido en peso nominal.

| Código | Ud | Descripción | Rendimiento | Precio | Importe |
|---|---|---|---|---|---|
| TO02100 | h | OFICIAL 1ª | 0.045 | 19.85 | 0.89 |
| TP00100 | h | PEÓN ESPECIAL | 0.045 | 18.9 | 0.85 |
| CA00320 | kg | ACERO B 500 S | 0.388 | 0.81 | 0.31 |
| CA00700 | kg | ACERO S 275 JR, EN CHAPA ELABORADO Y PINTADO | 0.692 | 1.03 | 0.71 |
| WW00400 | u | PEQUEÑO MATERIAL | 0.1 | 0.3 | 0.03 |
|  |  | Total |  |  | 2.79 |

**05ACW00051** kg ACERO S275JR EN PLACA DE ANCLAJE A MURO HORMIGÓN O FÁBRICA
Precio: 2.17
Acero S 275 JR en placa de anclaje a muro de hormigón o de fábrica, con cuatro barras de acero B 500 S de 16 mm y taladro central de 5 mm de diámetro, incluso corte, elaboración y montaje,imprimación con capa de imprimación antioxidante y p.p. de elementos de unión y ayudas de albañilería; construido según NCSR-02, CTE. Medido en peso nominal.

| Código | Ud | Descripción | Rendimiento | Precio | Importe |
|---|---|---|---|---|---|
| TO02100 | h | OFICIAL 1ª | 0.028 | 19.85 | 0.56 |
| TP00100 | h | PEÓN ESPECIAL | 0.028 | 18.9 | 0.53 |
| CA00320 | kg | ACERO B 500 S | 0.264 | 0.81 | 0.21 |
| CA00700 | kg | ACERO S 275 JR, EN CHAPA ELABORADO Y PINTADO | 0.816 | 1.03 | 0.84 |
| WW00400 | u | PEQUEÑO MATERIAL | 0.1 | 0.3 | 0.03 |
|  |  | Total |  |  | 2.17 |

**05ACW00151** m2 ENTRAMADO FORMADO POR RETÍCULA DE PLETINA DE 50x8 mm
Precio: 133.14
Entramado formado por retícula de pletina de 50x8 mm en dos direcciones con una separación de 50 mm, uniones soldadas, incluso corte y elaboración, acoplamiento y montaje, lijado, capa de imprimación antioxidante y p.p. de soldadura, rigidizadores, cubrejuntas y piezas especiales; construido según NCSR-02, CTE. Medida la superficie ejecutada.

| Código | Ud | Descripción | Rendimiento | Precio | Importe |
|---|---|---|---|---|---|
| TA00200 | h | AYUDANTE ESPECIALISTA | 1.1 | 19.04 | 20.94 |
| TO01600 | h | OF. 1ª CERRAJERO-CHAPISTA | 1.1 | 19.85 | 21.84 |
| CA01900 | m2 | RETÍCULA DE PLETINA 50x8x50x50 mm | 1.05 | 82.49 | 86.61 |
| CA80100 | kg | ACERO S 275 JR EN PERFILES TUBULARES | 1.8 | 1 | 1.80 |
| WW00300 | u | MATERIAL COMPLEMENTARIO O PZAS. ESPECIALES | 3 | 0.55 | 1.65 |
| WW00400 | u | PEQUEÑO MATERIAL | 1 | 0.3 | 0.30 |
|  |  | Total |  |  | 133.14 |

**05ACW00161** m2 ENTRAMADO FORMADO POR RETÍCULA DE PLETINA DE 25x2 mm
Precio: 88.97
Entramado formado por retícula de pletina de 25x2 mm en las dos direcciones, con una separación de 50 mm uniones soldadas, incluso corte y elaboración, acoplamiento y montaje, lijado, con capa de imprimación antioxidante, p.p. de soldadura, rigidizadores, cubrejuntas y piezas especiales; construido según CTE. Medida la superficie ejecutada.

| Código | Ud | Descripción | Rendimiento | Precio | Importe |
|---|---|---|---|---|---|
| TA00200 | h | AYUDANTE ESPECIALISTA | 0.8 | 19.04 | 15.23 |
| TO01600 | h | OF. 1ª CERRAJERO-CHAPISTA | 0.8 | 19.85 | 15.88 |
| CA01800 | m2 | RETÍCULA DE PLETINA 25x2x50x50 mm | 1.05 | 52.82 | 55.46 |
| CA80100 | kg | ACERO S 275 JR EN PERFILES TUBULARES | 1 | 1 | 1.00 |
| WW00300 | u | MATERIAL COMPLEMENTARIO O PZAS. ESPECIALES | 2 | 0.55 | 1.10 |
| WW00400 | u | PEQUEÑO MATERIAL | 1 | 0.3 | 0.30 |
|  |  | Total |  |  | 88.97 |

##### 05AF Laminados en frío (04/06/2007)

###### 05AFF Laminados en frio

**05AFF80010** kg ACERO PERFILES LAMINADOS EN FRIO TIPO S275JR
Precio: 2.6
Acero en perfiles laminados en frío tipo S 275 JR, en elementos estructurales varios, incluso corte, elaboración, montaje y p.p. de elementos de unión, lijado e imprimación con 40 micras de minio de plomo; construido según CTE. Medido en peso nominal.

| Código | Ud | Descripción | Rendimiento | Precio | Importe |
|---|---|---|---|---|---|
| TA00200 | h | AYUDANTE ESPECIALISTA | 0.03 | 19.04 | 0.57 |
| TO01600 | h | OF. 1ª CERRAJERO-CHAPISTA | 0.03 | 19.85 | 0.60 |
| CA80120 | kg | ACERO PERFIL TUBULAR LAMINADO FRIO S 275 JR | 1.1 | 1.26 | 1.39 |
| WW00400 | u | PEQUEÑO MATERIAL | 0.13 | 0.3 | 0.04 |
|  |  | Total |  |  | 2.6 |

###### 05AFW Varios (04/06/2007)

##### 05AW Varios (04/06/2007)

###### 05AWW Varios (04/06/2007)

#### 05F FORJADOS (04/06/2007)

##### 05FB Bidireccionales (04/06/2007)

###### 05FBB Bidireccionales

**05FBB00002** m2 FORJ. RETICULAR CON BLOQUES PERM. HORMIGÓN SOP. HOR. (HA-25)
Precio: 57.52
Forjado retícular de hormigón armado HA-25/P/20/IIa, consistencia plástica y tamaño máximo del árido 20 mm, con acero B 500 S, canto de 25+5 cm, aligeramiento con bloques permanentes de hormigón, mallazo electrosoldado B 500 T, capa de compresión de 5 cm, macizado de capiteles, nervio perimetral, refuerzo de huecos y anclajes de soportes de hormigón armado, incluso p.p. de encofrado, apeos, desencofrado, vibrado y curado; construido según EHE y NCSR-02. Medida la superficie de fuera a fuera deduciendo huecos mayores de 1 m2.

| Código | Ud | Descripción | Rendimiento | Precio | Importe |
|---|---|---|---|---|---|
| TO00600 | h | OF. 1ª FERRALLISTA | 0.24 | 19.85 | 4.76 |
| TO02100 | h | OFICIAL 1ª | 0.502 | 19.85 | 9.96 |
| TP00100 | h | PEÓN ESPECIAL | 0.68 | 18.9 | 12.85 |
| CA00320 | kg | ACERO B 500 S | 9.36 | 0.81 | 7.58 |
| CA00620 | kg | ACERO ELECTROSOLDADO ME B 500 T EN MALLA | 1.32 | 0.93 | 1.23 |
| CB00200 | u | BLOQUE HORMIGÓN FORJADO RETICULAR | 4.212 | 1.53 | 6.44 |
| CE00200 | u | PUNTAL METÁLICO DE 3 m | 0.01 | 20.82 | 0.21 |
| CH02920 | m3 | HORMIGÓN HA-25/P/20/IIa, SUMINISTRADO | 0.185 | 60.26 | 11.15 |
| CM00200 | m3 | MADERA DE PINO EN TABLA | 0.003 | 195.18 | 0.59 |
| CM00300 | m3 | MADERA DE PINO EN TABLON | 0.003 | 225.64 | 0.68 |
| CM00600 | u | PANEL METÁLICO 50x50 cm | 0.08 | 12.36 | 0.99 |
| MV00100 | h | VIBRADOR | 0.15 | 1.51 | 0.23 |
| WW00300 | u | MATERIAL COMPLEMENTARIO O PZAS. ESPECIALES | 1 | 0.55 | 0.55 |
| WW00400 | u | PEQUEÑO MATERIAL | 1 | 0.3 | 0.30 |
|  |  | Total |  |  | 57.52 |

**05FBB00007** m2 FORJ. RETICULAR CON BLOQUES PERM. HORMIGÓN SOP. HOR. (HA-30)
Precio: 58.43
Forjado retícular de hormigón armado HA-30/P/20/IIa, consistencia plástica y tamaño máximo del árido 20 mm, con acero B 500 S, canto de 25+5 cm, aligeramiento con bloques permanentes de hormigón, mallazo electrosoldado B 500 T, capa de compresión de 5 cm, macizado de capiteles, nervio perimetral, refuerzo de huecos y anclajes de soportes de hormigón armado, incluso p.p. de encofrado, apeos, desencofrado, vibrado y curado; construido según EHE y NCSR-02. Medida la superficie de fuera a fuera deduciendo huecos mayores de 1 m2.

| Código | Ud | Descripción | Rendimiento | Precio | Importe |
|---|---|---|---|---|---|
| TO00600 | h | OF. 1ª FERRALLISTA | 0.24 | 19.85 | 4.76 |
| TO02100 | h | OFICIAL 1ª | 0.502 | 19.85 | 9.96 |
| TP00100 | h | PEÓN ESPECIAL | 0.68 | 18.9 | 12.85 |
| CA00320 | kg | ACERO B 500 S | 9.36 | 0.81 | 7.58 |
| CA00620 | kg | ACERO ELECTROSOLDADO ME B 500 T EN MALLA | 1.32 | 0.93 | 1.23 |
| CB00200 | u | BLOQUE HORMIGÓN FORJADO RETICULAR | 4.212 | 1.53 | 6.44 |
| CE00200 | u | PUNTAL METÁLICO DE 3 m | 0.01 | 20.82 | 0.21 |
| CH80020 | m3 | HORMIGÓN HA-30/P/20/IIa, SUMINISTRADO | 0.185 | 65.19 | 12.06 |
| CM00200 | m3 | MADERA DE PINO EN TABLA | 0.003 | 195.18 | 0.59 |
| CM00300 | m3 | MADERA DE PINO EN TABLON | 0.003 | 225.64 | 0.68 |
| CM00600 | u | PANEL METÁLICO 50x50 cm | 0.08 | 12.36 | 0.99 |
| MV00100 | h | VIBRADOR | 0.15 | 1.51 | 0.23 |
| WW00300 | u | MATERIAL COMPLEMENTARIO O PZAS. ESPECIALES | 1 | 0.55 | 0.55 |
| WW00400 | u | PEQUEÑO MATERIAL | 1 | 0.3 | 0.30 |
|  |  | Total |  |  | 58.43 |

**05FBB00008** m2 FORJ. RETICULAR CON BLOQUES PERM. HORMIGÓN SOP. HOR. (HA-35)
Precio: 58.99
Forjado retícular de hormigón armado HA-35/P/20/IIa, consistencia plástica y tamaño máximo del árido 20 mm, con acero B 500 S, canto de 25+5 cm, aligeramiento con bloques permanentes de hormigón, mallazo electrosoldado B 500 T, capa de compresión de 5 cm, macizado de capiteles, nervio perimetral, refuerzo de huecos y anclajes de soportes de hormigón armado, incluso p.p. de encofrado, apeos, desencofrado, vibrado y curado; construido según EHE y NCSR-02. Medida la superficie de fuera a fuera deduciendo huecos mayores de 1 m2.

| Código | Ud | Descripción | Rendimiento | Precio | Importe |
|---|---|---|---|---|---|
| TO00600 | h | OF. 1ª FERRALLISTA | 0.24 | 19.85 | 4.76 |
| TO02100 | h | OFICIAL 1ª | 0.502 | 19.85 | 9.96 |
| TP00100 | h | PEÓN ESPECIAL | 0.68 | 18.9 | 12.85 |
| CA00320 | kg | ACERO B 500 S | 9.36 | 0.81 | 7.58 |
| CA00620 | kg | ACERO ELECTROSOLDADO ME B 500 T EN MALLA | 1.32 | 0.93 | 1.23 |
| CB00200 | u | BLOQUE HORMIGÓN FORJADO RETICULAR | 4.212 | 1.53 | 6.44 |
| CE00200 | u | PUNTAL METÁLICO DE 3 m | 0.01 | 20.82 | 0.21 |
| CH80040 | m3 | HORMIGÓN HA-35/P/20/IIa, SUMINISTRADO | 0.185 | 68.24 | 12.62 |
| CM00200 | m3 | MADERA DE PINO EN TABLA | 0.003 | 195.18 | 0.59 |
| CM00300 | m3 | MADERA DE PINO EN TABLON | 0.003 | 225.64 | 0.68 |
| CM00600 | u | PANEL METÁLICO 50x50 cm | 0.08 | 12.36 | 0.99 |
| MV00100 | h | VIBRADOR | 0.15 | 1.51 | 0.23 |
| WW00300 | u | MATERIAL COMPLEMENTARIO O PZAS. ESPECIALES | 1 | 0.55 | 0.55 |
| WW00400 | u | PEQUEÑO MATERIAL | 1 | 0.3 | 0.30 |
|  |  | Total |  |  | 58.99 |

**05FBB00011** m2 FORJ. RETICULAR CON BLOQUES PERM. CERÁMICOS SOP. HOR. (HA-25)
Precio: 56.64
Forjado retícular de hormigón armado HA-25/P/20/IIa, consistencia plástica y tamaño máximo del árido 20 mm, con acero B 500 S, canto de 25+5 cm, aligeramiento con bloques permanentes cerámicos, mallazo electrosoldado B 500 T, capa de compresión de 5 cm, macizado de capiteles, nervio perimetral, refuerzo de huecos y anclajes de soportes de hormigón armado, incluso p.p. de encofrado, apeos, desencofrado, vibrado y curado; construido según EHE y NCSR-02. Medida la superficie de fuera a fuera deduciendo huecos mayores de 1 m2.

| Código | Ud | Descripción | Rendimiento | Precio | Importe |
|---|---|---|---|---|---|
| TO00600 | h | OF. 1ª FERRALLISTA | 0.24 | 19.85 | 4.76 |
| TO02100 | h | OFICIAL 1ª | 0.502 | 19.85 | 9.96 |
| TP00100 | h | PEÓN ESPECIAL | 0.68 | 18.9 | 12.85 |
| CA00320 | kg | ACERO B 500 S | 9.36 | 0.81 | 7.58 |
| CA00620 | kg | ACERO ELECTROSOLDADO ME B 500 T EN MALLA | 1.32 | 0.93 | 1.23 |
| CB00300 | u | BLOQUE RETICULAR CERÁMICO 0,60x0,20 m | 6.18 | 0.9 | 5.56 |
| CE00200 | u | PUNTAL METÁLICO DE 3 m | 0.01 | 20.82 | 0.21 |
| CH02920 | m3 | HORMIGÓN HA-25/P/20/IIa, SUMINISTRADO | 0.185 | 60.26 | 11.15 |
| CM00200 | m3 | MADERA DE PINO EN TABLA | 0.003 | 195.18 | 0.59 |
| CM00300 | m3 | MADERA DE PINO EN TABLON | 0.003 | 225.64 | 0.68 |
| CM00600 | u | PANEL METÁLICO 50x50 cm | 0.08 | 12.36 | 0.99 |
| MV00100 | h | VIBRADOR | 0.15 | 1.51 | 0.23 |
| WW00300 | u | MATERIAL COMPLEMENTARIO O PZAS. ESPECIALES | 1 | 0.55 | 0.55 |
| WW00400 | u | PEQUEÑO MATERIAL | 1 | 0.3 | 0.30 |
|  |  | Total |  |  | 56.64 |

**05FBB00017** m2 FORJ. RETICULAR CON BLOQUES PERM. CERÁMICOS SOP. HOR. (HA-30)
Precio: 57.55
Forjado retícular de hormigón armado HA-30/P/20/IIa, consistencia plástica y tamaño máximo del árido 20 mm, con acero B 500 S, canto de 25+5 cm, aligeramiento con bloques permanentes cerámicos, mallazo electrosoldado B 500 T, capa de compresión de 5 cm, macizado de capiteles, nervio perimetral, refuerzo de huecos y anclajes de soportes de hormigón armado, incluso p.p. de encofrado, apeos, desencofrado, vibrado y curado; construido según EHE y NCSR-02. Medida la superficie de fuera a fuera deduciendo huecos mayores de 1 m2.

| Código | Ud | Descripción | Rendimiento | Precio | Importe |
|---|---|---|---|---|---|
| TO00600 | h | OF. 1ª FERRALLISTA | 0.24 | 19.85 | 4.76 |
| TO02100 | h | OFICIAL 1ª | 0.502 | 19.85 | 9.96 |
| TP00100 | h | PEÓN ESPECIAL | 0.68 | 18.9 | 12.85 |
| CA00320 | kg | ACERO B 500 S | 9.36 | 0.81 | 7.58 |
| CA00620 | kg | ACERO ELECTROSOLDADO ME B 500 T EN MALLA | 1.32 | 0.93 | 1.23 |
| CB00300 | u | BLOQUE RETICULAR CERÁMICO 0,60x0,20 m | 6.18 | 0.9 | 5.56 |
| CE00200 | u | PUNTAL METÁLICO DE 3 m | 0.01 | 20.82 | 0.21 |
| CH80020 | m3 | HORMIGÓN HA-30/P/20/IIa, SUMINISTRADO | 0.185 | 65.19 | 12.06 |
| CM00200 | m3 | MADERA DE PINO EN TABLA | 0.003 | 195.18 | 0.59 |
| CM00300 | m3 | MADERA DE PINO EN TABLON | 0.003 | 225.64 | 0.68 |
| CM00600 | u | PANEL METÁLICO 50x50 cm | 0.08 | 12.36 | 0.99 |
| MV00100 | h | VIBRADOR | 0.15 | 1.51 | 0.23 |
| WW00300 | u | MATERIAL COMPLEMENTARIO O PZAS. ESPECIALES | 1 | 0.55 | 0.55 |
| WW00400 | u | PEQUEÑO MATERIAL | 1 | 0.3 | 0.30 |
|  |  | Total |  |  | 57.55 |

**05FBB00018** m2 FORJ. RETICULAR CON BLOQUES PERM. CERÁMICOS SOP. HOR. (HA-30)
Precio: 58.11
Forjado retícular de hormigón armado HA-35/P/20/IIa, consistencia plástica y tamaño máximo del árido 20 mm, con acero B 500 S, canto de 25+5 cm, aligeramiento con bloques permanentes cerámicos, mallazo electrosoldado B 500 T, capa de compresión de 5 cm, macizado de capiteles, nervio perimetral, refuerzo de huecos y anclajes de soportes de hormigón armado, incluso p.p. de encofrado, apeos, desencofrado, vibrado y curado; construido según EHE y NCSR-02. Medida la superficie de fuera a fuera deduciendo huecos mayores de 1 m2.

| Código | Ud | Descripción | Rendimiento | Precio | Importe |
|---|---|---|---|---|---|
| TO00600 | h | OF. 1ª FERRALLISTA | 0.24 | 19.85 | 4.76 |
| TO02100 | h | OFICIAL 1ª | 0.502 | 19.85 | 9.96 |
| TP00100 | h | PEÓN ESPECIAL | 0.68 | 18.9 | 12.85 |
| CA00320 | kg | ACERO B 500 S | 9.36 | 0.81 | 7.58 |
| CA00620 | kg | ACERO ELECTROSOLDADO ME B 500 T EN MALLA | 1.32 | 0.93 | 1.23 |
| CB00300 | u | BLOQUE RETICULAR CERÁMICO 0,60x0,20 m | 6.18 | 0.9 | 5.56 |
| CE00200 | u | PUNTAL METÁLICO DE 3 m | 0.01 | 20.82 | 0.21 |
| CH80040 | m3 | HORMIGÓN HA-35/P/20/IIa, SUMINISTRADO | 0.185 | 68.24 | 12.62 |
| CM00200 | m3 | MADERA DE PINO EN TABLA | 0.003 | 195.18 | 0.59 |
| CM00300 | m3 | MADERA DE PINO EN TABLON | 0.003 | 225.64 | 0.68 |
| CM00600 | u | PANEL METÁLICO 50x50 cm | 0.08 | 12.36 | 0.99 |
| MV00100 | h | VIBRADOR | 0.15 | 1.51 | 0.23 |
| WW00300 | u | MATERIAL COMPLEMENTARIO O PZAS. ESPECIALES | 1 | 0.55 | 0.55 |
| WW00400 | u | PEQUEÑO MATERIAL | 1 | 0.3 | 0.30 |
|  |  | Total |  |  | 58.11 |

**05FBB00021** m2 FORJ. RETICULAR CON BLOQUES PERM. POLIESTER SOP. HOR. (HA-25)
Precio: 53.22
Forjado retícular de hormigón armado HA-25/P/20/IIa, consistencia plástica y tamaño máximo del árido 20 mm, con acero B 500 S, canto de 25+5 cm, aligeramiento con bloques permanentes de poliéster expandido, mallazo electrosoldado B 500 T, capa de compresión de 5 cm, macizado de capiteles, nervio perimetral, refuerzo de huecos y anclajes de soportes de hormigón armado, incluso p.p. de encofrado, apeos, desencofrado, vibrado y curado; construido según EHE y NCSR-02. Medida la superficie de fuera a fuera deduciendo huecos mayores de 1 m2.

| Código | Ud | Descripción | Rendimiento | Precio | Importe |
|---|---|---|---|---|---|
| TO00600 | h | OF. 1ª FERRALLISTA | 0.24 | 19.85 | 4.76 |
| TO02100 | h | OFICIAL 1ª | 0.44 | 19.85 | 8.73 |
| TP00100 | h | PEÓN ESPECIAL | 0.55 | 18.9 | 10.40 |
| CA00320 | kg | ACERO B 500 S | 9.36 | 0.81 | 7.58 |
| CA00620 | kg | ACERO ELECTROSOLDADO ME B 500 T EN MALLA | 1.32 | 0.93 | 1.23 |
| CB00400 | u | BLOQUE RETICULAR DE POLIESTIRENO 0,60x0,60 m | 2 | 2.97 | 5.94 |
| CE00200 | u | PUNTAL METÁLICO DE 3 m | 0.01 | 20.82 | 0.21 |
| CH02920 | m3 | HORMIGÓN HA-25/P/20/IIa, SUMINISTRADO | 0.185 | 60.26 | 11.15 |
| CM00200 | m3 | MADERA DE PINO EN TABLA | 0.003 | 195.18 | 0.59 |
| CM00300 | m3 | MADERA DE PINO EN TABLON | 0.003 | 225.64 | 0.68 |
| CM00600 | u | PANEL METÁLICO 50x50 cm | 0.07 | 12.36 | 0.87 |
| MV00100 | h | VIBRADOR | 0.15 | 1.51 | 0.23 |
| WW00300 | u | MATERIAL COMPLEMENTARIO O PZAS. ESPECIALES | 1 | 0.55 | 0.55 |
| WW00400 | u | PEQUEÑO MATERIAL | 1 | 0.3 | 0.30 |
|  |  | Total |  |  | 53.22 |

**05FBB00027** m2 FORJ. RETICULAR CON BLOQUES PERM. POLIESTER SOP. HOR. (HA-30)
Precio: 54.13
Forjado retícular de hormigón armado HA-30/P/20/IIa, consistencia plástica y tamaño máximo del árido 20 mm, con acero B 500 S, canto de 25+5 cm, aligeramiento con bloques permanentes de poliéster expandido, mallazo electrosoldado B 500 T, capa de compresión de 5 cm, macizado de capiteles, nervio perimetral, refuerzo de huecos y anclajes de soportes de hormigón armado, incluso p.p. de encofrado, apeos, desencofrado, vibrado y curado; construido según EHE y NCSR-02. Medida la superficie de fuera a fuera deduciendo huecos mayores de 1 m2.

| Código | Ud | Descripción | Rendimiento | Precio | Importe |
|---|---|---|---|---|---|
| TO00600 | h | OF. 1ª FERRALLISTA | 0.24 | 19.85 | 4.76 |
| TO02100 | h | OFICIAL 1ª | 0.44 | 19.85 | 8.73 |
| TP00100 | h | PEÓN ESPECIAL | 0.55 | 18.9 | 10.40 |
| CA00320 | kg | ACERO B 500 S | 9.36 | 0.81 | 7.58 |
| CA00620 | kg | ACERO ELECTROSOLDADO ME B 500 T EN MALLA | 1.32 | 0.93 | 1.23 |
| CB00400 | u | BLOQUE RETICULAR DE POLIESTIRENO 0,60x0,60 m | 2 | 2.97 | 5.94 |
| CE00200 | u | PUNTAL METÁLICO DE 3 m | 0.01 | 20.82 | 0.21 |
| CH80020 | m3 | HORMIGÓN HA-30/P/20/IIa, SUMINISTRADO | 0.185 | 65.19 | 12.06 |
| CM00200 | m3 | MADERA DE PINO EN TABLA | 0.003 | 195.18 | 0.59 |
| CM00300 | m3 | MADERA DE PINO EN TABLON | 0.003 | 225.64 | 0.68 |
| CM00600 | u | PANEL METÁLICO 50x50 cm | 0.07 | 12.36 | 0.87 |
| MV00100 | h | VIBRADOR | 0.15 | 1.51 | 0.23 |
| WW00300 | u | MATERIAL COMPLEMENTARIO O PZAS. ESPECIALES | 1 | 0.55 | 0.55 |
| WW00400 | u | PEQUEÑO MATERIAL | 1 | 0.3 | 0.30 |
|  |  | Total |  |  | 54.13 |

**05FBB00028** m2 FORJ. RETICULAR CON BLOQUES PERM. POLIESTER SOP. HOR. (HA-35)
Precio: 54.69
Forjado retícular de hormigón armado HA-35/P/20/IIa, consistencia plástica y tamaño máximo del árido 20 mm, con acero B 500 S, canto de 25+5 cm, aligeramiento con bloques permanentes de poliéster expandido, mallazo electrosoldado B 500 T, capa de compresión de 5 cm, macizado de capiteles, nervio perimetral, refuerzo de huecos y anclajes de soportes de hormigón armado, incluso p.p. de encofrado, apeos, desencofrado, vibrado y curado; construido según EHE y NCSR-02. Medida la superficie de fuera a fuera deduciendo huecos mayores de 1 m2.

| Código | Ud | Descripción | Rendimiento | Precio | Importe |
|---|---|---|---|---|---|
| TO00600 | h | OF. 1ª FERRALLISTA | 0.24 | 19.85 | 4.76 |
| TO02100 | h | OFICIAL 1ª | 0.44 | 19.85 | 8.73 |
| TP00100 | h | PEÓN ESPECIAL | 0.55 | 18.9 | 10.40 |
| CA00320 | kg | ACERO B 500 S | 9.36 | 0.81 | 7.58 |
| CA00620 | kg | ACERO ELECTROSOLDADO ME B 500 T EN MALLA | 1.32 | 0.93 | 1.23 |
| CB00400 | u | BLOQUE RETICULAR DE POLIESTIRENO 0,60x0,60 m | 2 | 2.97 | 5.94 |
| CE00200 | u | PUNTAL METÁLICO DE 3 m | 0.01 | 20.82 | 0.21 |
| CH80040 | m3 | HORMIGÓN HA-35/P/20/IIa, SUMINISTRADO | 0.185 | 68.24 | 12.62 |
| CM00200 | m3 | MADERA DE PINO EN TABLA | 0.003 | 195.18 | 0.59 |
| CM00300 | m3 | MADERA DE PINO EN TABLON | 0.003 | 225.64 | 0.68 |
| CM00600 | u | PANEL METÁLICO 50x50 cm | 0.07 | 12.36 | 0.87 |
| MV00100 | h | VIBRADOR | 0.15 | 1.51 | 0.23 |
| WW00300 | u | MATERIAL COMPLEMENTARIO O PZAS. ESPECIALES | 1 | 0.55 | 0.55 |
| WW00400 | u | PEQUEÑO MATERIAL | 1 | 0.3 | 0.30 |
|  |  | Total |  |  | 54.69 |

**05FBB00031** m2 FORJ. RETICULAR CON CASETONES RECUPERABLES SOP. HOR. (HA-25)
Precio: 45.62
Forjado retícular de hormigón armado HA-25/P/20/IIa, consistencia plástica y tamaño máximo del árido 20 mm, con acero B 500 S, canto de 25+5 cm, aligerado con casetones recuperables, mallazo electrosoldado B 500 T, capa de compresión de 5 cm, macizado de capiteles, nervio perimetral, refuerzo de huecos y anclajes de soportes de hormigón armado, incluso p.p. de encofrado, apeos, desencofrado, vibrado y curado; construido según EHE y NCSR-02. Medida la superficie de fuera a fuera deduciendo huecos mayores de 1 m2.

| Código | Ud | Descripción | Rendimiento | Precio | Importe |
|---|---|---|---|---|---|
| TO00600 | h | OF. 1ª FERRALLISTA | 0.2 | 19.85 | 3.97 |
| TO02100 | h | OFICIAL 1ª | 0.4 | 19.85 | 7.94 |
| TP00100 | h | PEÓN ESPECIAL | 0.5 | 18.9 | 9.45 |
| CA00320 | kg | ACERO B 500 S | 7.36 | 0.81 | 5.96 |
| CA00620 | kg | ACERO ELECTROSOLDADO ME B 500 T EN MALLA | 1.32 | 0.93 | 1.23 |
| CB00700 | u | CASETÓN PVC RECUPERABLE | 0.06 | 55.96 | 3.36 |
| CE00200 | u | PUNTAL METÁLICO DE 3 m | 0.01 | 20.82 | 0.21 |
| CH02920 | m3 | HORMIGÓN HA-25/P/20/IIa, SUMINISTRADO | 0.185 | 60.26 | 11.15 |
| CM00200 | m3 | MADERA DE PINO EN TABLA | 0.003 | 195.18 | 0.59 |
| CM00300 | m3 | MADERA DE PINO EN TABLON | 0.003 | 225.64 | 0.68 |
| MV00100 | h | VIBRADOR | 0.15 | 1.51 | 0.23 |
| WW00300 | u | MATERIAL COMPLEMENTARIO O PZAS. ESPECIALES | 1 | 0.55 | 0.55 |
| WW00400 | u | PEQUEÑO MATERIAL | 1 | 0.3 | 0.30 |
|  |  | Total |  |  | 45.62 |

**05FBB00037** m2 FORJ. RETICULAR CON CASETONES RECUPERABLES SOP. HOR. (HA-30)
Precio: 46.53
Forjado retícular de hormigón armado HA-30/P/20/IIa, consistencia plástica y tamaño máximo del árido 20 mm, con acero B 500 S, canto de 25+5 cm, aligerado con casetones recuperables, mallazo electrosoldado B 500 T, capa de compresión de 5 cm, macizado de capiteles, nervio perimetral, refuerzo de huecos y anclajes de soportes de hormigón armado, incluso p.p. de encofrado, apeos, desencofrado, vibrado y curado; construido según EHE y NCSR-02. Medida la superficie de fuera a fuera deduciendo huecos mayores de 1 m2.

| Código | Ud | Descripción | Rendimiento | Precio | Importe |
|---|---|---|---|---|---|
| TO00600 | h | OF. 1ª FERRALLISTA | 0.2 | 19.85 | 3.97 |
| TO02100 | h | OFICIAL 1ª | 0.4 | 19.85 | 7.94 |
| TP00100 | h | PEÓN ESPECIAL | 0.5 | 18.9 | 9.45 |
| CA00320 | kg | ACERO B 500 S | 7.36 | 0.81 | 5.96 |
| CA00620 | kg | ACERO ELECTROSOLDADO ME B 500 T EN MALLA | 1.32 | 0.93 | 1.23 |
| CB00700 | u | CASETÓN PVC RECUPERABLE | 0.06 | 55.96 | 3.36 |
| CE00200 | u | PUNTAL METÁLICO DE 3 m | 0.01 | 20.82 | 0.21 |
| CH80020 | m3 | HORMIGÓN HA-30/P/20/IIa, SUMINISTRADO | 0.185 | 65.19 | 12.06 |
| CM00200 | m3 | MADERA DE PINO EN TABLA | 0.003 | 195.18 | 0.59 |
| CM00300 | m3 | MADERA DE PINO EN TABLON | 0.003 | 225.64 | 0.68 |
| MV00100 | h | VIBRADOR | 0.15 | 1.51 | 0.23 |
| WW00300 | u | MATERIAL COMPLEMENTARIO O PZAS. ESPECIALES | 1 | 0.55 | 0.55 |
| WW00400 | u | PEQUEÑO MATERIAL | 1 | 0.3 | 0.30 |
|  |  | Total |  |  | 46.53 |

**05FBB00038** m2 FORJ. RETICULAR CON CASETONES RECUPERABLES SOP. HOR. (HA-35)
Precio: 47.09
Forjado retícular de hormigón armado HA-35/P/20/IIa, consistencia plástica y tamaño máximo del árido 20 mm, con acero B 500 S, canto de 25+5 cm, aligerado con casetones recuperables, mallazo electrosoldado B 500 T, capa de compresión de 5 cm, macizado de capiteles, nervio perimetral, refuerzo de huecos y anclajes de soportes de hormigón armado, incluso p.p. de encofrado, apeos, desencofrado, vibrado y curado; construido según EHE y NCSR-02. Medida la superficie de fuera a fuera deduciendo huecos mayores de 1 m2.

| Código | Ud | Descripción | Rendimiento | Precio | Importe |
|---|---|---|---|---|---|
| TO00600 | h | OF. 1ª FERRALLISTA | 0.2 | 19.85 | 3.97 |
| TO02100 | h | OFICIAL 1ª | 0.4 | 19.85 | 7.94 |
| TP00100 | h | PEÓN ESPECIAL | 0.5 | 18.9 | 9.45 |
| CA00320 | kg | ACERO B 500 S | 7.36 | 0.81 | 5.96 |
| CA00620 | kg | ACERO ELECTROSOLDADO ME B 500 T EN MALLA | 1.32 | 0.93 | 1.23 |
| CB00700 | u | CASETÓN PVC RECUPERABLE | 0.06 | 55.96 | 3.36 |
| CE00200 | u | PUNTAL METÁLICO DE 3 m | 0.01 | 20.82 | 0.21 |
| CH80040 | m3 | HORMIGÓN HA-35/P/20/IIa, SUMINISTRADO | 0.185 | 68.24 | 12.62 |
| CM00200 | m3 | MADERA DE PINO EN TABLA | 0.003 | 195.18 | 0.59 |
| CM00300 | m3 | MADERA DE PINO EN TABLON | 0.003 | 225.64 | 0.68 |
| MV00100 | h | VIBRADOR | 0.15 | 1.51 | 0.23 |
| WW00300 | u | MATERIAL COMPLEMENTARIO O PZAS. ESPECIALES | 1 | 0.55 | 0.55 |
| WW00400 | u | PEQUEÑO MATERIAL | 1 | 0.3 | 0.30 |
|  |  | Total |  |  | 47.09 |

**05FBB00502** m2 FORJ. RETICULAR CON BLOQUES PERM. HORMIGÓN SOP. MET. (HA-25)
Precio: 58.78
Forjado retícular de hormigón armado HA-25/P/20/IIa, consistencia plástica y tamaño máximo del árido 20 mm, con acero B 500 S, canto de 25+5 cm, aligeramiento con bloques permanentes de hormigón, mallazo electrosoldado B 500 T, capa de compresión de 5 cm, macizado de capiteles, nervio perimetral, refuerzo de huecos y anclajes de soportes metálicos, incluso p.p. de encofrado, apeos, desencofrado, vibrado y curado; construido según EHE y NCSR-02. Medida la superficie de fuera a fuera deduciendo huecos mayores de 1 m2.

| Código | Ud | Descripción | Rendimiento | Precio | Importe |
|---|---|---|---|---|---|
| TO00600 | h | OF. 1ª FERRALLISTA | 0.226 | 19.85 | 4.49 |
| TO02100 | h | OFICIAL 1ª | 0.611 | 19.85 | 12.13 |
| TP00100 | h | PEÓN ESPECIAL | 0.65 | 18.9 | 12.29 |
| CA00320 | kg | ACERO B 500 S | 9.66 | 0.81 | 7.82 |
| CA00620 | kg | ACERO ELECTROSOLDADO ME B 500 T EN MALLA | 1.32 | 0.93 | 1.23 |
| CA01600 | kg | ACERO PERFILES S 275 JR, SOPORTES SIMPLES | 0.9 | 0.74 | 0.67 |
| CB00200 | u | BLOQUE HORMIGÓN FORJADO RETICULAR | 4.212 | 1.53 | 6.44 |
| CE00200 | u | PUNTAL METÁLICO DE 3 m | 0.01 | 20.82 | 0.21 |
| CH02920 | m3 | HORMIGÓN HA-25/P/20/IIa, SUMINISTRADO | 0.185 | 60.26 | 11.15 |
| CM00200 | m3 | MADERA DE PINO EN TABLA | 0.003 | 195.18 | 0.59 |
| CM00300 | m3 | MADERA DE PINO EN TABLON | 0.003 | 225.64 | 0.68 |
| MV00100 | h | VIBRADOR | 0.15 | 1.51 | 0.23 |
| WW00300 | u | MATERIAL COMPLEMENTARIO O PZAS. ESPECIALES | 1 | 0.55 | 0.55 |
| WW00400 | u | PEQUEÑO MATERIAL | 1 | 0.3 | 0.30 |
|  |  | Total |  |  | 58.78 |

**05FBB00507** m2 FORJ. RETICULAR CON BLOQUES PERM. HORMIGÓN SOP. MET. (HA-30)
Precio: 58.44
Forjado retícular de hormigón armado HA-30/P/20/IIa, consistencia plástica y tamaño máximo del árido 20 mm, con acero B 500 S, canto de 25+5 cm, aligeramiento con bloques permanentes de hormigón, mallazo electrosoldado B 500 T, capa de compresión de 5 cm, macizado de capiteles, nervio perimetral, refuerzo de huecos y anclajes de soportes metálicos, incluso p.p. de encofrado, apeos, desencofrado, vibrado y curado; construido según EHE y NCSR-02. Medida la superficie de fuera a fuera deduciendo huecos mayores de 1 m2.

| Código | Ud | Descripción | Rendimiento | Precio | Importe |
|---|---|---|---|---|---|
| TO00600 | h | OF. 1ª FERRALLISTA | 0.226 | 19.85 | 4.49 |
| TO02100 | h | OFICIAL 1ª | 0.611 | 19.85 | 12.13 |
| TP00100 | h | PEÓN ESPECIAL | 0.65 | 18.9 | 12.29 |
| CA00220 | kg | ACERO B 400 S | 9.66 | 0.68 | 6.57 |
| CA00620 | kg | ACERO ELECTROSOLDADO ME B 500 T EN MALLA | 1.32 | 0.93 | 1.23 |
| CA01600 | kg | ACERO PERFILES S 275 JR, SOPORTES SIMPLES | 0.9 | 0.74 | 0.67 |
| CB00200 | u | BLOQUE HORMIGÓN FORJADO RETICULAR | 4.212 | 1.53 | 6.44 |
| CE00200 | u | PUNTAL METÁLICO DE 3 m | 0.01 | 20.82 | 0.21 |
| CH80020 | m3 | HORMIGÓN HA-30/P/20/IIa, SUMINISTRADO | 0.185 | 65.19 | 12.06 |
| CM00200 | m3 | MADERA DE PINO EN TABLA | 0.003 | 195.18 | 0.59 |
| CM00300 | m3 | MADERA DE PINO EN TABLON | 0.003 | 225.64 | 0.68 |
| MV00100 | h | VIBRADOR | 0.15 | 1.51 | 0.23 |
| WW00300 | u | MATERIAL COMPLEMENTARIO O PZAS. ESPECIALES | 1 | 0.55 | 0.55 |
| WW00400 | u | PEQUEÑO MATERIAL | 1 | 0.3 | 0.30 |
|  |  | Total |  |  | 58.44 |

**05FBB00508** m2 FORJ. RETICULAR CON BLOQUES PERM. HORMIGÓN SOP. MET. (HA-35)
Precio: 60.25
Forjado retícular de hormigón armado HA-35/P/20/IIa, consistencia plástica y tamaño máximo del árido 20 mm, con acero B 500 S, canto de 25+5 cm, aligeramiento con bloques permanentes de hormigón, mallazo electrosoldado B 500 T, capa de compresión de 5 cm, macizado de capiteles, nervio perimetral, refuerzo de huecos y anclajes de soportes metálicos, incluso p.p. de encofrado, apeos, desencofrado, vibrado y curado; construido según EHE y NCSR-02. Medida la superficie de fuera a fuera deduciendo huecos mayores de 1 m2.

| Código | Ud | Descripción | Rendimiento | Precio | Importe |
|---|---|---|---|---|---|
| TO00600 | h | OF. 1ª FERRALLISTA | 0.226 | 19.85 | 4.49 |
| TO02100 | h | OFICIAL 1ª | 0.611 | 19.85 | 12.13 |
| TP00100 | h | PEÓN ESPECIAL | 0.65 | 18.9 | 12.29 |
| CA00320 | kg | ACERO B 500 S | 9.66 | 0.81 | 7.82 |
| CA00620 | kg | ACERO ELECTROSOLDADO ME B 500 T EN MALLA | 1.32 | 0.93 | 1.23 |
| CA01600 | kg | ACERO PERFILES S 275 JR, SOPORTES SIMPLES | 0.9 | 0.74 | 0.67 |
| CB00200 | u | BLOQUE HORMIGÓN FORJADO RETICULAR | 4.212 | 1.53 | 6.44 |
| CE00200 | u | PUNTAL METÁLICO DE 3 m | 0.01 | 20.82 | 0.21 |
| CH80040 | m3 | HORMIGÓN HA-35/P/20/IIa, SUMINISTRADO | 0.185 | 68.24 | 12.62 |
| CM00200 | m3 | MADERA DE PINO EN TABLA | 0.003 | 195.18 | 0.59 |
| CM00300 | m3 | MADERA DE PINO EN TABLON | 0.003 | 225.64 | 0.68 |
| MV00100 | h | VIBRADOR | 0.15 | 1.51 | 0.23 |
| WW00300 | u | MATERIAL COMPLEMENTARIO O PZAS. ESPECIALES | 1 | 0.55 | 0.55 |
| WW00400 | u | PEQUEÑO MATERIAL | 1 | 0.3 | 0.30 |
|  |  | Total |  |  | 60.25 |

###### 05FBW Varios (04/06/2007)

##### 05FM Madera (04/06/2007)

###### 05FMM Madera
Forjado formado por viguetas de madera de pino 17x20 cm, separadas 50 cm entre ejes, tablero machihembradode 4 cm de espesor y capa de compresión de 5 cm de Hormigón para armar HA-25/P/20/IIa, consistencia plásticay tamaño máximo del árido 20 mm, mallazo electrosoldado de 15x15x5 mm, incluso p.p. de zunchos, armadurade acero B 500 S con una cuantía de 5,40 Kg/m2, encofrado y desencofrado, vibrado y curado; construido segúnNCSR-02 y CTE. Medida la superficie de fuera a fuera deduciendo huecos mayores de 1 m2.

**05FMM80010** m2 FORJADO VIGUETA MADERA Y TABL. MACHIHEMBRADO
Precio: 110.65
Forjado formado por viguetas de madera de pino 17x20 cm, separadas 50 cm entre ejes, tablero machihembrado de 4 cm de espesor y capa de compresión de 5 cm de Hormigón para armar HA-25/P/20/IIa, consistencia plástica y tamaño máximo del árido 20 mm, mallazo electrosoldado de 15x15x5 mm, incluso p.p. de zunchos, armadura de acero B 500 S con una cuantía de 5,40 Kg/m2, encofrado y desencofrado, vibrado y curado; construido según NCSR-02 y CTE. Medida la superficie de fuera a fuera deduciendo huecos mayores de 1 m2.

| Código | Ud | Descripción | Rendimiento | Precio | Importe |
|---|---|---|---|---|---|
| TO00100 | h | OF. 1ª ALBAÑILERÍA | 1 | 19.85 | 19.85 |
| TO01500 | h | OF. 1ª CARPINTERÍA | 1.4 | 19.85 | 27.79 |
| TP00100 | h | PEÓN ESPECIAL | 1.4 | 18.9 | 26.46 |
| CA00320 | kg | ACERO B 500 S | 5.5 | 0.81 | 4.46 |
| CH02920 | m3 | HORMIGÓN HA-25/P/20/IIa, SUMINISTRADO | 0.055 | 60.26 | 3.31 |
| CM00300 | m3 | MADERA DE PINO EN TABLON | 0.001 | 225.64 | 0.23 |
| KM05100 | m3 | MADERA PINO FLANDES | 0.04 | 376.2 | 15.05 |
| KM80010 | m2 | TABLERO M/H DE 22 mm ESPESOR EN PINO FLANDES | 1 | 12 | 12.00 |
| WW00400 | u | PEQUEÑO MATERIAL | 5 | 0.3 | 1.50 |
|  |  | Total |  |  | 110.65 |

###### 05FMW Varios (04/06/2007)

##### 05FU Unidireccionales

###### 05FUA Autorresistentes

**05FUA00001** m2 FORJADO VIG. AUTORR. ARM. PRETEN. BOV. CER. (HA-25)
Precio: 26.12
Forjado unidireccional de hormigón armado HA-25/P/20/IIa, consistencia plástica y tamaño máximo del árido 20 mm, canto de 25+5 cm e intereje de 70 cm, con viguetas autorresistentes de armaduras pretensadas, bovedillas cerámicas, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00500 | u | BOVEDILLA CERÁMICA | 5.15 | 0.88 | 4.53 |
| CH02920 | m3 | HORMIGÓN HA-25/P/20/IIa, SUMINISTRADO | 0.105 | 60.26 | 6.33 |
| CM00300 | m3 | MADERA DE PINO EN TABLON | 0.001 | 225.64 | 0.23 |
| CV00200 | m | VIGUETA AUTORRESISTENTE PRETENSADA | 1.397 | 3.82 | 5.34 |
| MV00100 | h | VIBRADOR | 0.07 | 1.51 | 0.11 |
| WW00400 | u | PEQUEÑO MATERIAL | 1 | 0.3 | 0.30 |
|  |  | Total |  |  | 26.12 |

**05FUA00002** m2 FORJADO VIG. AUTORR. ARM. PRETEN. BOV. HOR. (HA-25)
Precio: 26.5
Forjado unidireccional de hormigón armado HA-25/P/20/IIa, consistencia plástica y tamaño máximo del árido 20 mm, canto de 25+5 cm e intereje de 70 cm, con viguetas autorresistentes de armaduras pretensadas, bovedillas de hormigón, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00600 | u | BOVEDILLLA DE MORTERO CEMENTO | 5.4 | 0.91 | 4.91 |
| CH02920 | m3 | HORMIGÓN HA-25/P/20/IIa, SUMINISTRADO | 0.105 | 60.26 | 6.33 |
| CM00300 | m3 | MADERA DE PINO EN TABLON | 0.001 | 225.64 | 0.23 |
| CV00200 | m | VIGUETA AUTORRESISTENTE PRETENSADA | 1.397 | 3.82 | 5.34 |
| MV00100 | h | VIBRADOR | 0.07 | 1.51 | 0.11 |
| WW00400 | u | PEQUEÑO MATERIAL | 1 | 0.3 | 0.30 |
|  |  | Total |  |  | 26.5 |

**05FUA00005** m2 FORJADO VIG. AUTORR. ARM. PRETEN. BOV. CER. (HA-30)
Precio: 26.63
Forjado unidireccional de hormigón armado HA-30/P/20/IIa, consistencia plástica y tamaño máximo del árido 20 mm, canto de 25+5 cm e intereje de 70 cm, con viguetas autorresistentes de armaduras pretensadas, bovedillas cerámicas, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00500 | u | BOVEDILLA CERÁMICA | 5.15 | 0.88 | 4.53 |
| CH80020 | m3 | HORMIGÓN HA-30/P/20/IIa, SUMINISTRADO | 0.105 | 65.19 | 6.84 |
| CM00300 | m3 | MADERA DE PINO EN TABLON | 0.001 | 225.64 | 0.23 |
| CV00200 | m | VIGUETA AUTORRESISTENTE PRETENSADA | 1.397 | 3.82 | 5.34 |
| MV00100 | h | VIBRADOR | 0.07 | 1.51 | 0.11 |
| WW00400 | u | PEQUEÑO MATERIAL | 1 | 0.3 | 0.30 |
|  |  | Total |  |  | 26.63 |

**05FUA00006** m2 FORJADO VIG. AUTORR. ARM. PRETEN. BOV. HOR. (HA-30)
Precio: 27.01
Forjado unidireccional de hormigón armado HA-30/P/20/IIa, consistencia plástica y tamaño máximo del árido 20 mm, canto de 25+5 cm e intereje de 70 cm, con viguetas autorresistentes de armaduras pretensadas, bovedillas de hormigón, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00600 | u | BOVEDILLLA DE MORTERO CEMENTO | 5.4 | 0.91 | 4.91 |
| CH80020 | m3 | HORMIGÓN HA-30/P/20/IIa, SUMINISTRADO | 0.105 | 65.19 | 6.84 |
| CM00300 | m3 | MADERA DE PINO EN TABLON | 0.001 | 225.64 | 0.23 |
| CV00200 | m | VIGUETA AUTORRESISTENTE PRETENSADA | 1.397 | 3.82 | 5.34 |
| MV00100 | h | VIBRADOR | 0.07 | 1.51 | 0.11 |
| WW00400 | u | PEQUEÑO MATERIAL | 1 | 0.3 | 0.30 |
|  |  | Total |  |  | 27.01 |

**05FUA00007** m2 FORJADO VIG. AUTORR. ARM. PRETEN. BOV. CER. (HA-35)
Precio: 26.96
Forjado unidireccional de hormigón armado HA-35/P/20/IIa, consistencia plástica y tamaño máximo del árido 20 mm, canto de 25+5 cm e intereje de 70 cm, con viguetas autorresistentes de armaduras pretensadas, bovedillas cerámicas, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00500 | u | BOVEDILLA CERÁMICA | 5.15 | 0.88 | 4.53 |
| CH80040 | m3 | HORMIGÓN HA-35/P/20/IIa, SUMINISTRADO | 0.105 | 68.24 | 7.17 |
| CM00300 | m3 | MADERA DE PINO EN TABLON | 0.001 | 225.64 | 0.23 |
| CV00200 | m | VIGUETA AUTORRESISTENTE PRETENSADA | 1.397 | 3.82 | 5.34 |
| MV00100 | h | VIBRADOR | 0.07 | 1.51 | 0.11 |
| WW00400 | u | PEQUEÑO MATERIAL | 1 | 0.3 | 0.30 |
|  |  | Total |  |  | 26.96 |

**05FUA00008** m2 FORJADO VIG. AUTORR. ARM. PRETEN. BOV. HOR. (HA-35)
Precio: 27.34
Forjado unidireccional de hormigón armado HA-35/P/20/IIa, consistencia plástica y tamaño máximo del árido 20 mm, canto de 25+5 cm e intereje de 70 cm, con viguetas autorresistentes de armaduras pretensadas, bovedillas de hormigón, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00600 | u | BOVEDILLLA DE MORTERO CEMENTO | 5.4 | 0.91 | 4.91 |
| CH80040 | m3 | HORMIGÓN HA-35/P/20/IIa, SUMINISTRADO | 0.105 | 68.24 | 7.17 |
| CM00300 | m3 | MADERA DE PINO EN TABLON | 0.001 | 225.64 | 0.23 |
| CV00200 | m | VIGUETA AUTORRESISTENTE PRETENSADA | 1.397 | 3.82 | 5.34 |
| MV00100 | h | VIBRADOR | 0.07 | 1.51 | 0.11 |
| WW00400 | u | PEQUEÑO MATERIAL | 1 | 0.3 | 0.30 |
|  |  | Total |  |  | 27.34 |

**05FUA00009** m2 FORJADO VIG. AUTORR. ARM. PRETEN. BOV. HOR. VIG. PLANAS (HA-35)
Precio: 26.63
Forjado unidireccional de hormigón armado HA-35/P/20/IIa, consistencia plástica y tamaño máximo del árido 20 mm, en estructuras con vigas planas, canto de 25+5 cm e intereje de 70 cm, con viguetas autorresistentes de armaduras pretensadas, bovedillas de hormigón, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00600 | u | BOVEDILLLA DE MORTERO CEMENTO | 5.04 | 0.91 | 4.59 |
| CH80040 | m3 | HORMIGÓN HA-35/P/20/IIa, SUMINISTRADO | 0.105 | 68.24 | 7.17 |
| CM00300 | m3 | MADERA DE PINO EN TABLON | 0.001 | 225.64 | 0.23 |
| CV00200 | m | VIGUETA AUTORRESISTENTE PRETENSADA | 1.297 | 3.82 | 4.95 |
| MV00100 | h | VIBRADOR | 0.07 | 1.51 | 0.11 |
| WW00400 | u | PEQUEÑO MATERIAL | 1 | 0.3 | 0.30 |
|  |  | Total |  |  | 26.63 |

**05FUA00011** m2 FORJADO VIG. AUTORR. ARM. RIGIDAS BOV. CER. (HA-25)
Precio: 25.95
Forjado unidireccional de hormigón armado HA-25/P/20/IIa, consistencia plástica y tamaño máximo del árido 20 mm, canto de 25+5 cm e intereje de 70 cm, con viguetas autorresistentes de armaduras rígidas, bovedillas cerámicas, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00500 | u | BOVEDILLA CERÁMICA | 5.15 | 0.88 | 4.53 |
| CH02920 | m3 | HORMIGÓN HA-25/P/20/IIa, SUMINISTRADO | 0.105 | 60.26 | 6.33 |
| CM00300 | m3 | MADERA DE PINO EN TABLON | 0.001 | 225.64 | 0.23 |
| CV00100 | m | VIGUETA AUTORRESISTENTE DE ARMADURA RÍGIDA | 1.397 | 3.7 | 5.17 |
| MV00100 | h | VIBRADOR | 0.07 | 1.51 | 0.11 |
| WW00400 | u | PEQUEÑO MATERIAL | 1 | 0.3 | 0.30 |
|  |  | Total |  |  | 25.95 |

**05FUA00012** m2 FORJADO VIG. AUTORR. ARM. RIGIDAS BOV. HOR. (HA-25)
Precio: 26.33
Forjado unidireccional de hormigón armado HA-25/P/20/IIa, consistencia plástica y tamaño máximo del árido 20 mm, canto de 25+5 cm e intereje de 70 cm, con viguetas autorresistentes de armaduras rígidas, bovedillas de hormigón, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00600 | u | BOVEDILLLA DE MORTERO CEMENTO | 5.4 | 0.91 | 4.91 |
| CH02920 | m3 | HORMIGÓN HA-25/P/20/IIa, SUMINISTRADO | 0.105 | 60.26 | 6.33 |
| CM00300 | m3 | MADERA DE PINO EN TABLON | 0.001 | 225.64 | 0.23 |
| CV00100 | m | VIGUETA AUTORRESISTENTE DE ARMADURA RÍGIDA | 1.397 | 3.7 | 5.17 |
| MV00100 | h | VIBRADOR | 0.07 | 1.51 | 0.11 |
| WW00400 | u | PEQUEÑO MATERIAL | 1 | 0.3 | 0.30 |
|  |  | Total |  |  | 26.33 |

**05FUA00015** m2 FORJADO VIG. AUTORR. ARM. RIGIDAS BOV. CER. (HA-30)
Precio: 26.46
Forjado unidireccional de hormigón armado HA-30/P/20/IIa, consistencia plástica y tamaño máximo del árido 20 mm, canto de 25+5 cm e intereje de 70 cm, con viguetas autorresistentes de armaduras rígidas, bovedillas cerámicas, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00500 | u | BOVEDILLA CERÁMICA | 5.15 | 0.88 | 4.53 |
| CH80020 | m3 | HORMIGÓN HA-30/P/20/IIa, SUMINISTRADO | 0.105 | 65.19 | 6.84 |
| CM00300 | m3 | MADERA DE PINO EN TABLON | 0.001 | 225.64 | 0.23 |
| CV00100 | m | VIGUETA AUTORRESISTENTE DE ARMADURA RÍGIDA | 1.397 | 3.7 | 5.17 |
| MV00100 | h | VIBRADOR | 0.07 | 1.51 | 0.11 |
| WW00400 | u | PEQUEÑO MATERIAL | 1 | 0.3 | 0.30 |
|  |  | Total |  |  | 26.46 |

**05FUA00016** m2 FORJADO VIG. AUTORR. ARM. RIGIDAS BOV. HOR. (HA-30)
Precio: 26.84
Forjado unidireccional de hormigón armado HA-30/P/20/IIa, consistencia plástica y tamaño máximo del árido 20 mm, canto de 25+5 cm e intereje de 70 cm, con viguetas autorresistentes de armaduras rígidas, bovedillas de hormigón, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00600 | u | BOVEDILLLA DE MORTERO CEMENTO | 5.4 | 0.91 | 4.91 |
| CH80020 | m3 | HORMIGÓN HA-30/P/20/IIa, SUMINISTRADO | 0.105 | 65.19 | 6.84 |
| CM00300 | m3 | MADERA DE PINO EN TABLON | 0.001 | 225.64 | 0.23 |
| CV00100 | m | VIGUETA AUTORRESISTENTE DE ARMADURA RÍGIDA | 1.397 | 3.7 | 5.17 |
| MV00100 | h | VIBRADOR | 0.07 | 1.51 | 0.11 |
| WW00400 | u | PEQUEÑO MATERIAL | 1 | 0.3 | 0.30 |
|  |  | Total |  |  | 26.84 |

**05FUA00017** m2 FORJADO VIG. AUTORR. ARM. RIGIDAS BOV. CER. (HA-35)
Precio: 26.79
Forjado unidireccional de hormigón armado HA-35/P/20/IIa, consistencia plástica y tamaño máximo del árido 20 mm, canto de 25+5 cm e intereje de 70 cm, con viguetas autorresistentes de armaduras rígidas, bovedillas cerámicas, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00500 | u | BOVEDILLA CERÁMICA | 5.15 | 0.88 | 4.53 |
| CH80040 | m3 | HORMIGÓN HA-35/P/20/IIa, SUMINISTRADO | 0.105 | 68.24 | 7.17 |
| CM00300 | m3 | MADERA DE PINO EN TABLON | 0.001 | 225.64 | 0.23 |
| CV00100 | m | VIGUETA AUTORRESISTENTE DE ARMADURA RÍGIDA | 1.397 | 3.7 | 5.17 |
| MV00100 | h | VIBRADOR | 0.07 | 1.51 | 0.11 |
| WW00400 | u | PEQUEÑO MATERIAL | 1 | 0.3 | 0.30 |
|  |  | Total |  |  | 26.79 |

**05FUA00018** m2 FORJADO VIG. AUTORR. ARM. RIGIDAS BOV. HOR. (HA-35)
Precio: 27.17
Forjado unidireccional de hormigón armado HA-35/P/20/IIa, consistencia plástica y tamaño máximo del árido 20 mm, canto de 25+5 cm e intereje de 70 cm, con viguetas autorresistentes de armaduras rígidas, bovedillas de hormigón, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00600 | u | BOVEDILLLA DE MORTERO CEMENTO | 5.4 | 0.91 | 4.91 |
| CH80040 | m3 | HORMIGÓN HA-35/P/20/IIa, SUMINISTRADO | 0.105 | 68.24 | 7.17 |
| CM00300 | m3 | MADERA DE PINO EN TABLON | 0.001 | 225.64 | 0.23 |
| CV00100 | m | VIGUETA AUTORRESISTENTE DE ARMADURA RÍGIDA | 1.397 | 3.7 | 5.17 |
| MV00100 | h | VIBRADOR | 0.07 | 1.51 | 0.11 |
| WW00400 | u | PEQUEÑO MATERIAL | 1 | 0.3 | 0.30 |
|  |  | Total |  |  | 27.17 |

**05FUA00019** m2 FORJADO VIG. AUTORR. ARM. RIGIDAS BOV. HOR. VIG. PLANAS (HA-35)
Precio: 27.17
Forjado unidireccional de hormigón armado HA-35/P/20/IIa, consistencia plástica y tamaño máximo del árido 20 mm, en estructuras con vigas planas, canto de 25+5 cm e intereje de 70 cm, con viguetas autorresistentes de armaduras rígidas, bovedillas de hormigón, armaduras complementarias con acero B 500 S, mallazo electrosoldado B 500 T, capa de compresión de 5 cm, incluso p.p. de macizado de apoyos, encofrados complementarios, apeos, desencofrado, vibrado y curado; construido según EFHE, EHE y NCSR-02. Medida la superficie de fuera a fuera deduciendo huecos mayores de 1 m2.

| Código | Ud | Descripción | Rendimiento | Precio | Importe |
|---|---|---|---|---|---|
| TO00600 | h | OF. 1ª FERRALLISTA | 0.026 | 19.85 | 0.52 |
| TO02100 | h | OFICIAL 1ª | 0.063 | 19.85 | 1.25 |
| TP00100 | h | PEÓN ESPECIAL | 0.306 | 18.9 | 5.78 |
| CA00320 | kg | ACERO B 500 S | 1 | 0.81 | 0.81 |
| CA00620 | kg | ACERO ELECTROSOLDADO ME B 500 T EN MALLA | 0.99 | 0.93 | 0.92 |
| CB00600 | u | BOVEDILLLA DE MORTERO CEMENTO | 5.4 | 0.91 | 4.91 |
| CH80040 | m3 | HORMIGÓN HA-35/P/20/IIa, SUMINISTRADO | 0.105 | 68.24 | 7.17 |
| CM00300 | m3 | MADERA DE PINO EN TABLON | 0.001 | 225.64 | 0.23 |
| CV00100 | m | VIGUETA AUTORRESISTENTE DE ARMADURA RÍGIDA | 1.397 | 3.7 | 5.17 |
| MV00100 | h | VIBRADOR | 0.07 | 1.51 | 0.11 |
| WW00400 | u | PEQUEÑO MATERIAL | 1 | 0.3 | 0.30 |
|  |  | Total |  |  | 27.17 |

**05FUA00101** m2 FORJADO VIG. AUTORR. PAREADAS ARM. PRETEN. BOV. CER. (HA-25)
Precio: 31.81
Forjado unidireccional de hormigón armado HA-25/P/20/IIa, consistencia plástica y tamaño máximo del árido 20 mm, canto de 25+5 cm e intereje de 70 cm, con viguetas autorresistentes pareadas de armaduras pretensadas, bovedillas cerámicas, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00500 | u | BOVEDILLA CERÁMICA | 4.635 | 0.88 | 4.08 |
| CH02920 | m3 | HORMIGÓN HA-25/P/20/IIa, SUMINISTRADO | 0.115 | 60.26 | 6.93 |
| CM00300 | m3 | MADERA DE PINO EN TABLON | 0.001 | 225.64 | 0.23 |
| CV00200 | m | VIGUETA AUTORRESISTENTE PRETENSADA | 2.338 | 3.82 | 8.93 |
| MV00100 | h | VIBRADOR | 0.07 | 1.51 | 0.11 |
| WW00400 | u | PEQUEÑO MATERIAL | 1 | 0.3 | 0.30 |
|  |  | Total |  |  | 31.81 |

**05FUA00102** m2 FORJADO VIG. AUTORR. PAREADAS ARM. PRETEN. BOV. HOR. (HA-25)
Precio: 32.15
Forjado unidireccional de hormigón armado HA-25/P/20/IIa, consistencia plástica y tamaño máximo del árido 20 mm, canto de 25+5 cm e intereje de 70 cm, con viguetas autorresistentes pareadas de armaduras pretensadas, bovedillas de hormigón, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00600 | u | BOVEDILLLA DE MORTERO CEMENTO | 4.86 | 0.91 | 4.42 |
| CH02920 | m3 | HORMIGÓN HA-25/P/20/IIa, SUMINISTRADO | 0.115 | 60.26 | 6.93 |
| CM00300 | m3 | MADERA DE PINO EN TABLON | 0.001 | 225.64 | 0.23 |
| CV00200 | m | VIGUETA AUTORRESISTENTE PRETENSADA | 2.338 | 3.82 | 8.93 |
| MV00100 | h | VIBRADOR | 0.07 | 1.51 | 0.11 |
| WW00400 | u | PEQUEÑO MATERIAL | 1 | 0.3 | 0.30 |
|  |  | Total |  |  | 32.15 |

**05FUA00105** m2 FORJADO VIG. AUTORR. PAREADAS ARM. PRETEN. BOV. CER. (HA-30)
Precio: 32.38
Forjado unidireccional de hormigón armado HA-30/P/20/IIa, consistencia plástica y tamaño máximo del árido 20 mm, canto de 25+5 cm e intereje de 70 cm, con viguetas autorresistentes pareadas de armaduras pretensadas, bovedillas cerámicas, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00500 | u | BOVEDILLA CERÁMICA | 4.635 | 0.88 | 4.08 |
| CH80020 | m3 | HORMIGÓN HA-30/P/20/IIa, SUMINISTRADO | 0.115 | 65.19 | 7.50 |
| CM00300 | m3 | MADERA DE PINO EN TABLON | 0.001 | 225.64 | 0.23 |
| CV00200 | m | VIGUETA AUTORRESISTENTE PRETENSADA | 2.338 | 3.82 | 8.93 |
| MV00100 | h | VIBRADOR | 0.07 | 1.51 | 0.11 |
| WW00400 | u | PEQUEÑO MATERIAL | 1 | 0.3 | 0.30 |
|  |  | Total |  |  | 32.38 |

**05FUA00106** m2 FORJADO VIG. AUTORR. PAREADAS ARM. PRETEN. BOV. HOR. (HA-30)
Precio: 32.72
Forjado unidireccional de hormigón armado HA-30/P/20/IIa, consistencia plástica y tamaño máximo del árido 20 mm, canto de 25+5 cm e intereje de 70 cm, con viguetas autorresistentes pareadas de armaduras pretensadas, bovedillas de hormigón, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00600 | u | BOVEDILLLA DE MORTERO CEMENTO | 4.86 | 0.91 | 4.42 |
| CH80020 | m3 | HORMIGÓN HA-30/P/20/IIa, SUMINISTRADO | 0.115 | 65.19 | 7.50 |
| CM00300 | m3 | MADERA DE PINO EN TABLON | 0.001 | 225.64 | 0.23 |
| CV00200 | m | VIGUETA AUTORRESISTENTE PRETENSADA | 2.338 | 3.82 | 8.93 |
| MV00100 | h | VIBRADOR | 0.07 | 1.51 | 0.11 |
| WW00400 | u | PEQUEÑO MATERIAL | 1 | 0.3 | 0.30 |
|  |  | Total |  |  | 32.72 |

**05FUA00107** m2 FORJADO VIG. AUTORR. PAREADAS ARM. PRETEN. BOV. CER. (HA-35)
Precio: 32.73
Forjado unidireccional de hormigón armado HA-35/P/20/IIa, consistencia plástica y tamaño máximo del árido 20 mm, canto de 25+5 cm e intereje de 70 cm, con viguetas autorresistentes pareadas de armaduras pretensadas, bovedillas cerámicas, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00500 | u | BOVEDILLA CERÁMICA | 4.635 | 0.88 | 4.08 |
| CH80040 | m3 | HORMIGÓN HA-35/P/20/IIa, SUMINISTRADO | 0.115 | 68.24 | 7.85 |
| CM00300 | m3 | MADERA DE PINO EN TABLON | 0.001 | 225.64 | 0.23 |
| CV00200 | m | VIGUETA AUTORRESISTENTE PRETENSADA | 2.338 | 3.82 | 8.93 |
| MV00100 | h | VIBRADOR | 0.07 | 1.51 | 0.11 |
| WW00400 | u | PEQUEÑO MATERIAL | 1 | 0.3 | 0.30 |
|  |  | Total |  |  | 32.73 |

**05FUA00108** m2 FORJADO VIG. AUTORR. PAREADAS ARM. PRETEN. BOV. HOR. (HA-35)
Precio: 33.07
Forjado unidireccional de hormigón armado HA-35/P/20/IIa, consistencia plástica y tamaño máximo del árido 20 mm, canto de 25+5 cm e intereje de 70 cm, con viguetas autorresistentes pareadas de armaduras pretensadas, bovedillas de hormigón, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00600 | u | BOVEDILLLA DE MORTERO CEMENTO | 4.86 | 0.91 | 4.42 |
| CH80040 | m3 | HORMIGÓN HA-35/P/20/IIa, SUMINISTRADO | 0.115 | 68.24 | 7.85 |
| CM00300 | m3 | MADERA DE PINO EN TABLON | 0.001 | 225.64 | 0.23 |
| CV00200 | m | VIGUETA AUTORRESISTENTE PRETENSADA | 2.338 | 3.82 | 8.93 |
| MV00100 | h | VIBRADOR | 0.07 | 1.51 | 0.11 |
| WW00400 | u | PEQUEÑO MATERIAL | 1 | 0.3 | 0.30 |
|  |  | Total |  |  | 33.07 |

**05FUA00111** m2 FORJADO VIG. AUTORR. PAREADAS ARM. RIGIDAS BOV. CER. (HA-25)
Precio: 31.53
Forjado unidireccional de hormigón armado HA-25/P/20/IIa, consistencia plástica y tamaño máximo del árido 20 mm, canto de 25+5 cm e intereje de 70 cm, con viguetas autorresistentes pareadas de armaduras rígidas, bovedillas cerámicas, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00500 | u | BOVEDILLA CERÁMICA | 4.635 | 0.88 | 4.08 |
| CH02920 | m3 | HORMIGÓN HA-25/P/20/IIa, SUMINISTRADO | 0.115 | 60.26 | 6.93 |
| CM00300 | m3 | MADERA DE PINO EN TABLON | 0.001 | 225.64 | 0.23 |
| CV00100 | m | VIGUETA AUTORRESISTENTE DE ARMADURA RÍGIDA | 2.338 | 3.7 | 8.65 |
| MV00100 | h | VIBRADOR | 0.07 | 1.51 | 0.11 |
| WW00400 | u | PEQUEÑO MATERIAL | 1 | 0.3 | 0.30 |
|  |  | Total |  |  | 31.53 |

**05FUA00112** m2 FORJADO VIG. AUTORR. PAREADAS ARM. RIGIDAS BOV. HOR. (HA-25)
Precio: 31.87
Forjado unidireccional de hormigón armado HA-25/P/20/IIa, consistencia plástica y tamaño máximo del árido 20 mm, canto de 25+5 cm e intereje de 70 cm, con viguetas autorresistentes pareadas de armaduras rígidas, bovedillas de hormigón, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00600 | u | BOVEDILLLA DE MORTERO CEMENTO | 4.86 | 0.91 | 4.42 |
| CH02920 | m3 | HORMIGÓN HA-25/P/20/IIa, SUMINISTRADO | 0.115 | 60.26 | 6.93 |
| CM00300 | m3 | MADERA DE PINO EN TABLON | 0.001 | 225.64 | 0.23 |
| CV00100 | m | VIGUETA AUTORRESISTENTE DE ARMADURA RÍGIDA | 2.338 | 3.7 | 8.65 |
| MV00100 | h | VIBRADOR | 0.07 | 1.51 | 0.11 |
| WW00400 | u | PEQUEÑO MATERIAL | 1 | 0.3 | 0.30 |
|  |  | Total |  |  | 31.87 |

**05FUA00115** m2 FORJADO VIG. AUTORR. PAREADAS ARM. RIGIDAS BOV. CER. (HA-30)
Precio: 32.1
Forjado unidireccional de hormigón armado HA-30/P/20/IIa, consistencia plástica y tamaño máximo del árido 20 mm, canto de 25+5 cm e intereje de 70 cm, con viguetas autorresistentes pareadas de armaduras rígidas, bovedillas cerámicas, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00500 | u | BOVEDILLA CERÁMICA | 4.635 | 0.88 | 4.08 |
| CH80020 | m3 | HORMIGÓN HA-30/P/20/IIa, SUMINISTRADO | 0.115 | 65.19 | 7.50 |
| CM00300 | m3 | MADERA DE PINO EN TABLON | 0.001 | 225.64 | 0.23 |
| CV00100 | m | VIGUETA AUTORRESISTENTE DE ARMADURA RÍGIDA | 2.338 | 3.7 | 8.65 |
| MV00100 | h | VIBRADOR | 0.07 | 1.51 | 0.11 |
| WW00400 | u | PEQUEÑO MATERIAL | 1 | 0.3 | 0.30 |
|  |  | Total |  |  | 32.1 |

**05FUA00116** m2 FORJADO VIG. AUTORR. PAREADAS ARM. RIGIDAS BOV. HOR. (HA-30)
Precio: 32.44
Forjado unidireccional de hormigón armado HA-30/P/20/IIa, consistencia plástica y tamaño máximo del árido 20 mm, canto de 25+5 cm e intereje de 70 cm, con viguetas autorresistentes pareadas de armaduras rígidas, bovedillas de hormigón, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00600 | u | BOVEDILLLA DE MORTERO CEMENTO | 4.86 | 0.91 | 4.42 |
| CH80020 | m3 | HORMIGÓN HA-30/P/20/IIa, SUMINISTRADO | 0.115 | 65.19 | 7.50 |
| CM00300 | m3 | MADERA DE PINO EN TABLON | 0.001 | 225.64 | 0.23 |
| CV00100 | m | VIGUETA AUTORRESISTENTE DE ARMADURA RÍGIDA | 2.338 | 3.7 | 8.65 |
| MV00100 | h | VIBRADOR | 0.07 | 1.51 | 0.11 |
| WW00400 | u | PEQUEÑO MATERIAL | 1 | 0.3 | 0.30 |
|  |  | Total |  |  | 32.44 |

**05FUA00117** m2 FORJADO VIG. AUTORR. PAREADAS ARM. RIGIDAS BOV. CER. (HA-35)
Precio: 32.45
Forjado unidireccional de hormigón armado HA-35/P/20/IIa, consistencia plástica y tamaño máximo del árido 20 mm, canto de 25+5 cm e intereje de 70 cm, con viguetas autorresistentes pareadas de armaduras rígidas, bovedillas cerámicas, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00500 | u | BOVEDILLA CERÁMICA | 4.635 | 0.88 | 4.08 |
| CH80040 | m3 | HORMIGÓN HA-35/P/20/IIa, SUMINISTRADO | 0.115 | 68.24 | 7.85 |
| CM00300 | m3 | MADERA DE PINO EN TABLON | 0.001 | 225.64 | 0.23 |
| CV00100 | m | VIGUETA AUTORRESISTENTE DE ARMADURA RÍGIDA | 2.338 | 3.7 | 8.65 |
| MV00100 | h | VIBRADOR | 0.07 | 1.51 | 0.11 |
| WW00400 | u | PEQUEÑO MATERIAL | 1 | 0.3 | 0.30 |
|  |  | Total |  |  | 32.45 |

**05FUA00118** m2 FORJADO VIG. AUTORR. PAREADAS ARM. RIGIDAS BOV. HOR. (HA-35)
Precio: 32.79
Forjado unidireccional de hormigón armado HA-35/P/20/IIa, consistencia plástica y tamaño máximo del árido 20 mm, canto de 25+5 cm e intereje de 70 cm, con viguetas autorresistentes pareadas de armaduras rígidas, bovedillas de hormigón, armaduras complementarias con acero B 500 S, mallazo electrosoldado B 500 T, capa de compresión de 5 cm, incluso p.p. de macizado de apoyos, encofrados complementarios, apeos, desencofrado, vibrado y curado; construido según EFHE, EHE y NCSR-02. Medida la superficie de fuera a fuera deduciendo huecos mayores de 1 m2.

| Código | Ud | Descripción | Rendimiento | Precio | Importe |
|---|---|---|---|---|---|
| TO00600 | h | OF. 1ª FERRALLISTA | 0.046 | 19.85 | 0.91 |
| TO02100 | h | OFICIAL 1ª | 0.053 | 19.85 | 1.05 |
| TP00100 | h | PEÓN ESPECIAL | 0.356 | 18.9 | 6.73 |
| CA00320 | kg | ACERO B 500 S | 2 | 0.81 | 1.62 |
| CA00620 | kg | ACERO ELECTROSOLDADO ME B 500 T EN MALLA | 0.99 | 0.93 | 0.92 |
| CB00600 | u | BOVEDILLLA DE MORTERO CEMENTO | 4.86 | 0.91 | 4.42 |
| CH80040 | m3 | HORMIGÓN HA-35/P/20/IIa, SUMINISTRADO | 0.115 | 68.24 | 7.85 |
| CM00300 | m3 | MADERA DE PINO EN TABLON | 0.001 | 225.64 | 0.23 |
| CV00100 | m | VIGUETA AUTORRESISTENTE DE ARMADURA RÍGIDA | 2.338 | 3.7 | 8.65 |
| MV00100 | h | VIBRADOR | 0.07 | 1.51 | 0.11 |
| WW00400 | u | PEQUEÑO MATERIAL | 1 | 0.3 | 0.30 |
|  |  | Total |  |  | 32.79 |

###### 05FUS Semirresistentes

**05FUS00001** m2 FORJADO VIG. SEMIRR. ARMADURAS PRETEN. BOV. CER. (HA-25)
Precio: 28.08
Forjado unidireccional de hormigón armado HA-25/P/20/IIa, consistencia plástica y tamaño máximo del árido 20 mm, canto de 25+5 cm e intereje de 70 cm, con viguetas semirresistentes de armaduras pretensadas, bovedillas cerámicas, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00500 | u | BOVEDILLA CERÁMICA | 5.15 | 0.88 | 4.53 |
| CE00200 | u | PUNTAL METÁLICO DE 3 m | 0.005 | 20.82 | 0.10 |
| CH02920 | m3 | HORMIGÓN HA-25/P/20/IIa, SUMINISTRADO | 0.11 | 60.26 | 6.63 |
| CM00300 | m3 | MADERA DE PINO EN TABLON | 0.001 | 225.64 | 0.23 |
| CV00400 | m | VIGUETA SEMIRRESISTENTE PRETENSADA | 1.397 | 3.07 | 4.29 |
| MV00100 | h | VIBRADOR | 0.07 | 1.51 | 0.11 |
| WW00300 | u | MATERIAL COMPLEMENTARIO O PZAS. ESPECIALES | 1 | 0.55 | 0.55 |
| WW00400 | u | PEQUEÑO MATERIAL | 1 | 0.3 | 0.30 |
|  |  | Total |  |  | 28.08 |

**05FUS00002** m2 FORJADO VIG. SEMIRR. ARMADURAS RÍGIDAS BOV. CER. (HA-25)
Precio: 27.92
Forjado unidireccional de hormigón armado HA-25/P/20/IIa, consistencia plástica y tamaño máximo del árido 20 mm, canto de 25+5 cm e intereje de 70 cm, con viguetas semirresistentes de armaduras rígidas, bovedillas cerámicas, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00500 | u | BOVEDILLA CERÁMICA | 5.15 | 0.88 | 4.53 |
| CE00200 | u | PUNTAL METÁLICO DE 3 m | 0.005 | 20.82 | 0.10 |
| CH02920 | m3 | HORMIGÓN HA-25/P/20/IIa, SUMINISTRADO | 0.11 | 60.26 | 6.63 |
| CM00300 | m3 | MADERA DE PINO EN TABLON | 0.001 | 225.64 | 0.23 |
| CV00300 | m | VIGUETA SEMIRRESISTENTE DE ARMADURA RÍGIDA | 1.397 | 2.95 | 4.12 |
| MV00100 | h | VIBRADOR | 0.08 | 1.51 | 0.12 |
| WW00300 | u | MATERIAL COMPLEMENTARIO O PZAS. ESPECIALES | 1 | 0.55 | 0.55 |
| WW00400 | u | PEQUEÑO MATERIAL | 1 | 0.3 | 0.30 |
|  |  | Total |  |  | 27.92 |

**05FUS00003** m2 FORJADO VIG. SEMIRR. ARMADURAS PRETEN. BOV. HOR. (HA-25)
Precio: 28.46
Forjado unidireccional de hormigón armado HA-25/P/20/IIa, consistencia plástica y tamaño máximo del árido 20 mm, canto de 25+5 cm e intereje de 70 cm, con viguetas semirresistentes de armaduras pretensadas, bovedillas de hormigón, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00600 | u | BOVEDILLLA DE MORTERO CEMENTO | 5.4 | 0.91 | 4.91 |
| CE00200 | u | PUNTAL METÁLICO DE 3 m | 0.005 | 20.82 | 0.10 |
| CH02920 | m3 | HORMIGÓN HA-25/P/20/IIa, SUMINISTRADO | 0.11 | 60.26 | 6.63 |
| CM00300 | m3 | MADERA DE PINO EN TABLON | 0.001 | 225.64 | 0.23 |
| CV00400 | m | VIGUETA SEMIRRESISTENTE PRETENSADA | 1.397 | 3.07 | 4.29 |
| MV00100 | h | VIBRADOR | 0.07 | 1.51 | 0.11 |
| WW00300 | u | MATERIAL COMPLEMENTARIO O PZAS. ESPECIALES | 1 | 0.55 | 0.55 |
| WW00400 | u | PEQUEÑO MATERIAL | 1 | 0.3 | 0.30 |
|  |  | Total |  |  | 28.46 |

**05FUS00004** m2 FORJADO VIG. SEMIRR. ARMADURAS RÍGIDAS BOV. HOR. (HA-25)
Precio: 28.3
Forjado unidireccional de hormigón armado HA-25/P/20/IIa, consistencia plástica y tamaño máximo del árido 20 mm, canto de 25+5 cm e intereje de 70 cm, con viguetas semirresistentes de armaduras rígidas, bovedillas de hormigón, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00600 | u | BOVEDILLLA DE MORTERO CEMENTO | 5.4 | 0.91 | 4.91 |
| CE00200 | u | PUNTAL METÁLICO DE 3 m | 0.005 | 20.82 | 0.10 |
| CH02920 | m3 | HORMIGÓN HA-25/P/20/IIa, SUMINISTRADO | 0.11 | 60.26 | 6.63 |
| CM00300 | m3 | MADERA DE PINO EN TABLON | 0.001 | 225.64 | 0.23 |
| CV00300 | m | VIGUETA SEMIRRESISTENTE DE ARMADURA RÍGIDA | 1.397 | 2.95 | 4.12 |
| MV00100 | h | VIBRADOR | 0.08 | 1.51 | 0.12 |
| WW00300 | u | MATERIAL COMPLEMENTARIO O PZAS. ESPECIALES | 1 | 0.55 | 0.55 |
| WW00400 | u | PEQUEÑO MATERIAL | 1 | 0.3 | 0.30 |
|  |  | Total |  |  | 28.3 |

**05FUS00005** m2 FORJADO VIG. SEMIRR. ARMADURAS PRETEN. BOV. CER. (HA-30)
Precio: 28.62
Forjado unidireccional de hormigón armado HA-30/P/20/IIa, consistencia plástica y tamaño máximo del árido 20 mm, canto de 25+5 cm e intereje de 70 cm, con viguetas semirresistentes de armaduras pretensadas, bovedillas cerámicas, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00500 | u | BOVEDILLA CERÁMICA | 5.15 | 0.88 | 4.53 |
| CE00200 | u | PUNTAL METÁLICO DE 3 m | 0.005 | 20.82 | 0.10 |
| CH80020 | m3 | HORMIGÓN HA-30/P/20/IIa, SUMINISTRADO | 0.11 | 65.19 | 7.17 |
| CM00300 | m3 | MADERA DE PINO EN TABLON | 0.001 | 225.64 | 0.23 |
| CV00400 | m | VIGUETA SEMIRRESISTENTE PRETENSADA | 1.397 | 3.07 | 4.29 |
| MV00100 | h | VIBRADOR | 0.07 | 1.51 | 0.11 |
| WW00300 | u | MATERIAL COMPLEMENTARIO O PZAS. ESPECIALES | 1 | 0.55 | 0.55 |
| WW00400 | u | PEQUEÑO MATERIAL | 1 | 0.3 | 0.30 |
|  |  | Total |  |  | 28.62 |

**05FUS00006** m2 FORJADO VIG. SEMIRR. ARMADURAS RÍGIDAS BOV. CER. (HA-30)
Precio: 28.46
Forjado unidireccional de hormigón armado HA-30/P/20/IIa, consistencia plástica y tamaño máximo del árido 20 mm, canto de 25+5 cm e intereje de 70 cm, con viguetas semirresistentes de armaduras rígidas, bovedillas cerámicas, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00500 | u | BOVEDILLA CERÁMICA | 5.15 | 0.88 | 4.53 |
| CE00200 | u | PUNTAL METÁLICO DE 3 m | 0.005 | 20.82 | 0.10 |
| CH80020 | m3 | HORMIGÓN HA-30/P/20/IIa, SUMINISTRADO | 0.11 | 65.19 | 7.17 |
| CM00300 | m3 | MADERA DE PINO EN TABLON | 0.001 | 225.64 | 0.23 |
| CV00300 | m | VIGUETA SEMIRRESISTENTE DE ARMADURA RÍGIDA | 1.397 | 2.95 | 4.12 |
| MV00100 | h | VIBRADOR | 0.08 | 1.51 | 0.12 |
| WW00300 | u | MATERIAL COMPLEMENTARIO O PZAS. ESPECIALES | 1 | 0.55 | 0.55 |
| WW00400 | u | PEQUEÑO MATERIAL | 1 | 0.3 | 0.30 |
|  |  | Total |  |  | 28.46 |

**05FUS00007** m2 FORJADO VIG. SEMIRR. ARMADURAS PRETEN. BOV. HOR. (HA-30)
Precio: 29
Forjado unidireccional de hormigón armado HA-30/P/20/IIa, consistencia plástica y tamaño máximo del árido 20 mm, canto de 25+5 cm e intereje de 70 cm, con viguetas semirresistentes de armaduras pretensadas, bovedillas de hormigón, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00600 | u | BOVEDILLLA DE MORTERO CEMENTO | 5.4 | 0.91 | 4.91 |
| CE00200 | u | PUNTAL METÁLICO DE 3 m | 0.005 | 20.82 | 0.10 |
| CH80020 | m3 | HORMIGÓN HA-30/P/20/IIa, SUMINISTRADO | 0.11 | 65.19 | 7.17 |
| CM00300 | m3 | MADERA DE PINO EN TABLON | 0.001 | 225.64 | 0.23 |
| CV00400 | m | VIGUETA SEMIRRESISTENTE PRETENSADA | 1.397 | 3.07 | 4.29 |
| MV00100 | h | VIBRADOR | 0.07 | 1.51 | 0.11 |
| WW00300 | u | MATERIAL COMPLEMENTARIO O PZAS. ESPECIALES | 1 | 0.55 | 0.55 |
| WW00400 | u | PEQUEÑO MATERIAL | 1 | 0.3 | 0.30 |
|  |  | Total |  |  | 29 |

**05FUS00008** m2 FORJADO VIG. SEMIRR. ARMADURAS RÍGIDAS BOV. HOR. (HA-30)
Precio: 28.84
Forjado unidireccional de hormigón armado HA-30/P/20/IIa, consistencia plástica y tamaño máximo del árido 20 mm, canto de 25+5 cm e intereje de 70 cm, con viguetas semirresistentes de armaduras rígidas, bovedillas de hormigón, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00600 | u | BOVEDILLLA DE MORTERO CEMENTO | 5.4 | 0.91 | 4.91 |
| CE00200 | u | PUNTAL METÁLICO DE 3 m | 0.005 | 20.82 | 0.10 |
| CH80020 | m3 | HORMIGÓN HA-30/P/20/IIa, SUMINISTRADO | 0.11 | 65.19 | 7.17 |
| CM00300 | m3 | MADERA DE PINO EN TABLON | 0.001 | 225.64 | 0.23 |
| CV00300 | m | VIGUETA SEMIRRESISTENTE DE ARMADURA RÍGIDA | 1.397 | 2.95 | 4.12 |
| MV00100 | h | VIBRADOR | 0.08 | 1.51 | 0.12 |
| WW00300 | u | MATERIAL COMPLEMENTARIO O PZAS. ESPECIALES | 1 | 0.55 | 0.55 |
| WW00400 | u | PEQUEÑO MATERIAL | 1 | 0.3 | 0.30 |
|  |  | Total |  |  | 28.84 |

**05FUS00015** m2 FORJADO VIG. SEMIRR. ARMADURAS PRETEN. BOV. CER. (HA-35)
Precio: 28.96
Forjado unidireccional de hormigón armado HA-35/P/20/IIa, consistencia plástica y tamaño máximo del árido 20 mm, canto de 25+5 cm e intereje de 70 cm, con viguetas semirresistentes de armaduras pretensadas, bovedillas cerámicas, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00500 | u | BOVEDILLA CERÁMICA | 5.15 | 0.88 | 4.53 |
| CE00200 | u | PUNTAL METÁLICO DE 3 m | 0.005 | 20.82 | 0.10 |
| CH80040 | m3 | HORMIGÓN HA-35/P/20/IIa, SUMINISTRADO | 0.11 | 68.24 | 7.51 |
| CM00300 | m3 | MADERA DE PINO EN TABLON | 0.001 | 225.64 | 0.23 |
| CV00400 | m | VIGUETA SEMIRRESISTENTE PRETENSADA | 1.397 | 3.07 | 4.29 |
| MV00100 | h | VIBRADOR | 0.07 | 1.51 | 0.11 |
| WW00300 | u | MATERIAL COMPLEMENTARIO O PZAS. ESPECIALES | 1 | 0.55 | 0.55 |
| WW00400 | u | PEQUEÑO MATERIAL | 1 | 0.3 | 0.30 |
|  |  | Total |  |  | 28.96 |

**05FUS00016** m2 FORJADO VIG. SEMIRR. ARMADURAS RÍGIDAS BOV. CER. (HA-35)
Precio: 28.8
Forjado unidireccional de hormigón armado HA-35/P/20/IIa, consistencia plástica y tamaño máximo del árido 20 mm, canto de 25+5 cm e intereje de 70 cm, con viguetas semirresistentes de armaduras rígidas, bovedillas cerámicas, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00500 | u | BOVEDILLA CERÁMICA | 5.15 | 0.88 | 4.53 |
| CE00200 | u | PUNTAL METÁLICO DE 3 m | 0.005 | 20.82 | 0.10 |
| CH80040 | m3 | HORMIGÓN HA-35/P/20/IIa, SUMINISTRADO | 0.11 | 68.24 | 7.51 |
| CM00300 | m3 | MADERA DE PINO EN TABLON | 0.001 | 225.64 | 0.23 |
| CV00300 | m | VIGUETA SEMIRRESISTENTE DE ARMADURA RÍGIDA | 1.397 | 2.95 | 4.12 |
| MV00100 | h | VIBRADOR | 0.08 | 1.51 | 0.12 |
| WW00300 | u | MATERIAL COMPLEMENTARIO O PZAS. ESPECIALES | 1 | 0.55 | 0.55 |
| WW00400 | u | PEQUEÑO MATERIAL | 1 | 0.3 | 0.30 |
|  |  | Total |  |  | 28.8 |

**05FUS00017** m2 FORJADO VIG. SEMIRR. ARMADURAS PRETEN. BOV. HOR. (HA-35)
Precio: 29.34
Forjado unidireccional de hormigón armado HA-35/P/20/IIa, consistencia plástica y tamaño máximo del árido 20 mm, canto de 25+5 cm e intereje de 70 cm, con viguetas semirresistentes de armaduras pretensadas, bovedillas de hormigón, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00600 | u | BOVEDILLLA DE MORTERO CEMENTO | 5.4 | 0.91 | 4.91 |
| CE00200 | u | PUNTAL METÁLICO DE 3 m | 0.005 | 20.82 | 0.10 |
| CH80040 | m3 | HORMIGÓN HA-35/P/20/IIa, SUMINISTRADO | 0.11 | 68.24 | 7.51 |
| CM00300 | m3 | MADERA DE PINO EN TABLON | 0.001 | 225.64 | 0.23 |
| CV00400 | m | VIGUETA SEMIRRESISTENTE PRETENSADA | 1.397 | 3.07 | 4.29 |
| MV00100 | h | VIBRADOR | 0.07 | 1.51 | 0.11 |
| WW00300 | u | MATERIAL COMPLEMENTARIO O PZAS. ESPECIALES | 1 | 0.55 | 0.55 |
| WW00400 | u | PEQUEÑO MATERIAL | 1 | 0.3 | 0.30 |
|  |  | Total |  |  | 29.34 |

**05FUS00018** m2 FORJADO VIG. SEMIRR. ARMADURAS RÍGIDAS BOV. HOR. (HA-35)
Precio: 29.18
Forjado unidireccional de hormigón armado HA-35/P/20/IIa, consistencia plástica y tamaño máximo del árido 20 mm, canto de 25+5 cm e intereje de 70 cm, con viguetas semirresistentes de armaduras rígidas, bovedillas de hormigón, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00600 | u | BOVEDILLLA DE MORTERO CEMENTO | 5.4 | 0.91 | 4.91 |
| CE00200 | u | PUNTAL METÁLICO DE 3 m | 0.005 | 20.82 | 0.10 |
| CH80040 | m3 | HORMIGÓN HA-35/P/20/IIa, SUMINISTRADO | 0.11 | 68.24 | 7.51 |
| CM00300 | m3 | MADERA DE PINO EN TABLON | 0.001 | 225.64 | 0.23 |
| CV00300 | m | VIGUETA SEMIRRESISTENTE DE ARMADURA RÍGIDA | 1.397 | 2.95 | 4.12 |
| MV00100 | h | VIBRADOR | 0.08 | 1.51 | 0.12 |
| WW00300 | u | MATERIAL COMPLEMENTARIO O PZAS. ESPECIALES | 1 | 0.55 | 0.55 |
| WW00400 | u | PEQUEÑO MATERIAL | 1 | 0.3 | 0.30 |
|  |  | Total |  |  | 29.18 |

**05FUS00027** m2 FORJADO VIG. SEMIRR. ARM. PRETEN. BOV. HOR. V. PLANAS (HA-35)
Precio: 28.71
Forjado unidireccional de hormigón armado HA-35/P/20/IIa, consistencia plástica y tamaño máximo del árido 20 mm, en estructuras con vigas planas, canto de 25+5 cm e intereje de 70 cm, con viguetas semirresistentes de armaduras pretensadas, bovedillas de hormigón, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00600 | u | BOVEDILLLA DE MORTERO CEMENTO | 5.04 | 0.91 | 4.59 |
| CE00200 | u | PUNTAL METÁLICO DE 3 m | 0.005 | 20.82 | 0.10 |
| CH80040 | m3 | HORMIGÓN HA-35/P/20/IIa, SUMINISTRADO | 0.11 | 68.24 | 7.51 |
| CM00300 | m3 | MADERA DE PINO EN TABLON | 0.001 | 225.64 | 0.23 |
| CV00400 | m | VIGUETA SEMIRRESISTENTE PRETENSADA | 1.297 | 3.07 | 3.98 |
| MV00100 | h | VIBRADOR | 0.07 | 1.51 | 0.11 |
| WW00300 | u | MATERIAL COMPLEMENTARIO O PZAS. ESPECIALES | 1 | 0.55 | 0.55 |
| WW00400 | u | PEQUEÑO MATERIAL | 1 | 0.3 | 0.30 |
|  |  | Total |  |  | 28.71 |

**05FUS00028** m2 FORJADO VIG. SEMIRR. ARM. RÍGIDAS BOV. HOR. V. PLANAS (HA-35)
Precio: 28.86
Forjado unidireccional de hormigón armado HA-35/P/20/IIa, consistencia plástica y tamaño máximo del árido 20 mm, en estructuras con vigas planas, canto de 25+5 cm e intereje de 70 cm, con viguetas semirresistentes de armaduras rígidas, bovedillas de hormigón, armaduras complementarias con acero B 500 S, mallazo electrosoldado B 500 T, capa de compresión de 5 cm, incluso p.p. de macizado de apoyos, encofrados complementarios, apeos, desencofrado, vibrado y curado; construido según EFHE, EHE y NCSR-02. Medida la superficie de fuera a fuera deduciendo huecos mayores de 1 m2.

| Código | Ud | Descripción | Rendimiento | Precio | Importe |
|---|---|---|---|---|---|
| TO00600 | h | OF. 1ª FERRALLISTA | 0.03 | 19.85 | 0.60 |
| TO02100 | h | OFICIAL 1ª | 0.107 | 19.85 | 2.12 |
| TP00100 | h | PEÓN ESPECIAL | 0.356 | 18.9 | 6.73 |
| CA00320 | kg | ACERO B 500 S | 1.2 | 0.81 | 0.97 |
| CA00620 | kg | ACERO ELECTROSOLDADO ME B 500 T EN MALLA | 0.99 | 0.93 | 0.92 |
| CB00600 | u | BOVEDILLLA DE MORTERO CEMENTO | 5.04 | 0.91 | 4.59 |
| CE00200 | u | PUNTAL METÁLICO DE 3 m | 0.005 | 20.82 | 0.10 |
| CH80040 | m3 | HORMIGÓN HA-35/P/20/IIa, SUMINISTRADO | 0.11 | 68.24 | 7.51 |
| CM00300 | m3 | MADERA DE PINO EN TABLON | 0.001 | 225.64 | 0.23 |
| CV00300 | m | VIGUETA SEMIRRESISTENTE DE ARMADURA RÍGIDA | 1.397 | 2.95 | 4.12 |
| MV00100 | h | VIBRADOR | 0.08 | 1.51 | 0.12 |
| WW00300 | u | MATERIAL COMPLEMENTARIO O PZAS. ESPECIALES | 1 | 0.55 | 0.55 |
| WW00400 | u | PEQUEÑO MATERIAL | 1 | 0.3 | 0.30 |
|  |  | Total |  |  | 28.86 |

**05FUS00101** m2 FORJADO VIG. SEMIRR. PAREADAS ARM. PRETEN. BOV. CER. (HA-25)
Precio: 33.27
Forjado unidireccional de hormigón armado HA-25/P/20/IIa, consistencia plástica y tamaño máximo del árido 20 mm, canto de 25+5 cm e intereje de 70 cm, con viguetas semirresistentes pareadas de armaduras pretensadas, bovedillas cerámicas, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.121 | 19.85 | 2.40 |
| TP00100 | h | PEÓN ESPECIAL | 0.406 | 18.9 | 7.67 |
| CA00320 | kg | ACERO B 500 S | 2.5 | 0.81 | 2.03 |
| CA00620 | kg | ACERO ELECTROSOLDADO ME B 500 T EN MALLA | 0.99 | 0.93 | 0.92 |
| CB00500 | u | BOVEDILLA CERÁMICA | 4.635 | 0.88 | 4.08 |
| CE00200 | u | PUNTAL METÁLICO DE 3 m | 0.005 | 20.82 | 0.10 |
| CH02920 | m3 | HORMIGÓN HA-25/P/20/IIa, SUMINISTRADO | 0.11 | 60.26 | 6.63 |
| CM00300 | m3 | MADERA DE PINO EN TABLON | 0.001 | 225.64 | 0.23 |
| CV00400 | m | VIGUETA SEMIRRESISTENTE PRETENSADA | 2.338 | 3.07 | 7.18 |
| MV00100 | h | VIBRADOR | 0.075 | 1.51 | 0.11 |
| WW00300 | u | MATERIAL COMPLEMENTARIO O PZAS. ESPECIALES | 1 | 0.55 | 0.55 |
| WW00400 | u | PEQUEÑO MATERIAL | 1 | 0.3 | 0.30 |
|  |  | Total |  |  | 33.27 |

**05FUS00102** m2 FORJADO VIG. SEMIRR. PAREADAS ARM. PRETEN. BOV. HOR. (HA-25)
Precio: 33.59
Forjado unidireccional de hormigón armado HA-25/P/20/IIa, consistencia plástica y tamaño máximo del árido 20 mm, canto de 25+5 cm e intereje de 70 cm, con viguetas semirresistentes pareadas de armaduras pretensadas, bovedillas de hormigón, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.12 | 19.85 | 2.38 |
| TP00100 | h | PEÓN ESPECIAL | 0.406 | 18.9 | 7.67 |
| CA00320 | kg | ACERO B 500 S | 2.5 | 0.81 | 2.03 |
| CA00620 | kg | ACERO ELECTROSOLDADO ME B 500 T EN MALLA | 0.99 | 0.93 | 0.92 |
| CB00600 | u | BOVEDILLLA DE MORTERO CEMENTO | 4.86 | 0.91 | 4.42 |
| CE00200 | u | PUNTAL METÁLICO DE 3 m | 0.005 | 20.82 | 0.10 |
| CH02920 | m3 | HORMIGÓN HA-25/P/20/IIa, SUMINISTRADO | 0.11 | 60.26 | 6.63 |
| CM00300 | m3 | MADERA DE PINO EN TABLON | 0.001 | 225.64 | 0.23 |
| CV00400 | m | VIGUETA SEMIRRESISTENTE PRETENSADA | 2.338 | 3.07 | 7.18 |
| MV00100 | h | VIBRADOR | 0.075 | 1.51 | 0.11 |
| WW00300 | u | MATERIAL COMPLEMENTARIO O PZAS. ESPECIALES | 1 | 0.55 | 0.55 |
| WW00400 | u | PEQUEÑO MATERIAL | 1 | 0.3 | 0.30 |
|  |  | Total |  |  | 33.59 |

**05FUS00105** m2 FORJADO VIG. SEMIRR. PAREADAS ARM. PRETEN. BOV. CER. (HA-30)
Precio: 33.81
Forjado unidireccional de hormigón armado HA-30/P/20/IIa, consistencia plástica y tamaño máximo del árido 20 mm, canto de 25+5 cm e intereje de 70 cm, con viguetas semirresistentes pareadas de armaduras pretensadas, bovedillas cerámicas, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.121 | 19.85 | 2.40 |
| TP00100 | h | PEÓN ESPECIAL | 0.406 | 18.9 | 7.67 |
| CA00320 | kg | ACERO B 500 S | 2.5 | 0.81 | 2.03 |
| CA00620 | kg | ACERO ELECTROSOLDADO ME B 500 T EN MALLA | 0.99 | 0.93 | 0.92 |
| CB00500 | u | BOVEDILLA CERÁMICA | 4.635 | 0.88 | 4.08 |
| CE00200 | u | PUNTAL METÁLICO DE 3 m | 0.005 | 20.82 | 0.10 |
| CH80020 | m3 | HORMIGÓN HA-30/P/20/IIa, SUMINISTRADO | 0.11 | 65.19 | 7.17 |
| CM00300 | m3 | MADERA DE PINO EN TABLON | 0.001 | 225.64 | 0.23 |
| CV00400 | m | VIGUETA SEMIRRESISTENTE PRETENSADA | 2.338 | 3.07 | 7.18 |
| MV00100 | h | VIBRADOR | 0.075 | 1.51 | 0.11 |
| WW00300 | u | MATERIAL COMPLEMENTARIO O PZAS. ESPECIALES | 1 | 0.55 | 0.55 |
| WW00400 | u | PEQUEÑO MATERIAL | 1 | 0.3 | 0.30 |
|  |  | Total |  |  | 33.81 |

**05FUS00106** m2 FORJADO VIG. SEMIRR. PAREADAS ARM. PRETEN. BOV. HOR. (HA-30)
Precio: 34.13
Forjado unidireccional de hormigón armado HA-30/P/20/IIa, consistencia plástica y tamaño máximo del árido 20 mm, canto de 25+5 cm e intereje de 70 cm, con viguetas semirresistentes pareadas de armaduras pretensadas, bovedillas de hormigón, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.12 | 19.85 | 2.38 |
| TP00100 | h | PEÓN ESPECIAL | 0.406 | 18.9 | 7.67 |
| CA00320 | kg | ACERO B 500 S | 2.5 | 0.81 | 2.03 |
| CA00620 | kg | ACERO ELECTROSOLDADO ME B 500 T EN MALLA | 0.99 | 0.93 | 0.92 |
| CB00600 | u | BOVEDILLLA DE MORTERO CEMENTO | 4.86 | 0.91 | 4.42 |
| CE00200 | u | PUNTAL METÁLICO DE 3 m | 0.005 | 20.82 | 0.10 |
| CH80020 | m3 | HORMIGÓN HA-30/P/20/IIa, SUMINISTRADO | 0.11 | 65.19 | 7.17 |
| CM00300 | m3 | MADERA DE PINO EN TABLON | 0.001 | 225.64 | 0.23 |
| CV00400 | m | VIGUETA SEMIRRESISTENTE PRETENSADA | 2.338 | 3.07 | 7.18 |
| MV00100 | h | VIBRADOR | 0.075 | 1.51 | 0.11 |
| WW00300 | u | MATERIAL COMPLEMENTARIO O PZAS. ESPECIALES | 1 | 0.55 | 0.55 |
| WW00400 | u | PEQUEÑO MATERIAL | 1 | 0.3 | 0.30 |
|  |  | Total |  |  | 34.13 |

**05FUS00107** m2 FORJADO VIG. SEMIRR. PAREADAS ARM. PRETEN. BOV. CER. (HA-35)
Precio: 34.15
Forjado unidireccional de hormigón armado HA-35/P/20/IIa, consistencia plástica y tamaño máximo del árido 20 mm, canto de 25+5 cm e intereje de 70 cm, con viguetas semirresistentes pareadas de armaduras pretensadas, bovedillas cerámicas, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.121 | 19.85 | 2.40 |
| TP00100 | h | PEÓN ESPECIAL | 0.406 | 18.9 | 7.67 |
| CA00320 | kg | ACERO B 500 S | 2.5 | 0.81 | 2.03 |
| CA00620 | kg | ACERO ELECTROSOLDADO ME B 500 T EN MALLA | 0.99 | 0.93 | 0.92 |
| CB00500 | u | BOVEDILLA CERÁMICA | 4.635 | 0.88 | 4.08 |
| CE00200 | u | PUNTAL METÁLICO DE 3 m | 0.005 | 20.82 | 0.10 |
| CH80040 | m3 | HORMIGÓN HA-35/P/20/IIa, SUMINISTRADO | 0.11 | 68.24 | 7.51 |
| CM00300 | m3 | MADERA DE PINO EN TABLON | 0.001 | 225.64 | 0.23 |
| CV00400 | m | VIGUETA SEMIRRESISTENTE PRETENSADA | 2.338 | 3.07 | 7.18 |
| MV00100 | h | VIBRADOR | 0.075 | 1.51 | 0.11 |
| WW00300 | u | MATERIAL COMPLEMENTARIO O PZAS. ESPECIALES | 1 | 0.55 | 0.55 |
| WW00400 | u | PEQUEÑO MATERIAL | 1 | 0.3 | 0.30 |
|  |  | Total |  |  | 34.15 |

**05FUS00108** m2 FORJADO VIG. SEMIRR. PAREADAS ARM. PRETEN. BOV. HOR. (HA-35)
Precio: 35.15
Forjado unidireccional de hormigón armado HA-35/P/20/IIa, consistencia plástica y tamaño máximo del árido 20 mm, canto de 25+5 cm e intereje de 70 cm, con viguetas semirresistentes pareadas de armaduras pretensadas, bovedillas de hormigón, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.12 | 19.85 | 2.38 |
| TP00100 | h | PEÓN ESPECIAL | 0.406 | 18.9 | 7.67 |
| CA00320 | kg | ACERO B 500 S | 2.5 | 0.81 | 2.03 |
| CA00620 | kg | ACERO ELECTROSOLDADO ME B 500 T EN MALLA | 0.99 | 0.93 | 0.92 |
| CB00600 | u | BOVEDILLLA DE MORTERO CEMENTO | 4.86 | 0.91 | 4.42 |
| CE00200 | u | PUNTAL METÁLICO DE 3 m | 0.005 | 20.82 | 0.10 |
| CH80040 | m3 | HORMIGÓN HA-35/P/20/IIa, SUMINISTRADO | 0.12 | 68.24 | 8.19 |
| CM00300 | m3 | MADERA DE PINO EN TABLON | 0.001 | 225.64 | 0.23 |
| CV00400 | m | VIGUETA SEMIRRESISTENTE PRETENSADA | 2.338 | 3.07 | 7.18 |
| MV00100 | h | VIBRADOR | 0.075 | 1.51 | 0.11 |
| WW00300 | u | MATERIAL COMPLEMENTARIO O PZAS. ESPECIALES | 1 | 0.55 | 0.55 |
| WW00400 | u | PEQUEÑO MATERIAL | 1 | 0.3 | 0.30 |
|  |  | Total |  |  | 35.15 |

**05FUS00111** m2 FORJADO VIG. SEMIRR. PAREADAS ARM. RÍGIDAS BOV. CER. (HA-25)
Precio: 33.58
Forjado unidireccional de hormigón armado HA-25/P/20/IIa, consistencia plástica y tamaño máximo del árido 20 mm, canto de 25+5 cm e intereje de 70 cm, con viguetas semirresistentes pareadas de armaduras rígidas, bovedillas cerámicas, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.12 | 19.85 | 2.38 |
| TP00100 | h | PEÓN ESPECIAL | 0.406 | 18.9 | 7.67 |
| CA00320 | kg | ACERO B 500 S | 2.5 | 0.81 | 2.03 |
| CA00620 | kg | ACERO ELECTROSOLDADO ME B 500 T EN MALLA | 0.99 | 0.93 | 0.92 |
| CB00500 | u | BOVEDILLA CERÁMICA | 4.635 | 0.88 | 4.08 |
| CE00200 | u | PUNTAL METÁLICO DE 3 m | 0.005 | 20.82 | 0.10 |
| CH02920 | m3 | HORMIGÓN HA-25/P/20/IIa, SUMINISTRADO | 0.12 | 60.26 | 7.23 |
| CM00300 | m3 | MADERA DE PINO EN TABLON | 0.001 | 225.64 | 0.23 |
| CV00300 | m | VIGUETA SEMIRRESISTENTE DE ARMADURA RÍGIDA | 2.338 | 2.95 | 6.90 |
| MV00100 | h | VIBRADOR | 0.08 | 1.51 | 0.12 |
| WW00300 | u | MATERIAL COMPLEMENTARIO O PZAS. ESPECIALES | 1 | 0.55 | 0.55 |
| WW00400 | u | PEQUEÑO MATERIAL | 1 | 0.3 | 0.30 |
|  |  | Total |  |  | 33.58 |

**05FUS00112** m2 FORJADO VIG. SEMIRR. PAREADAS ARM. RÍGIDAS BOV. HOR. (HA-25)
Precio: 33.94
Forjado unidireccional de hormigón armado HA-25/P/20/IIa, consistencia plástica y tamaño máximo del árido 20 mm, canto de 25+5 cm e intereje de 70 cm, con viguetas semirresistentes pareadas de armaduras rígidas, bovedillas de hormigón, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.121 | 19.85 | 2.40 |
| TP00100 | h | PEÓN ESPECIAL | 0.406 | 18.9 | 7.67 |
| CA00320 | kg | ACERO B 500 S | 2.5 | 0.81 | 2.03 |
| CA00620 | kg | ACERO ELECTROSOLDADO ME B 500 T EN MALLA | 0.99 | 0.93 | 0.92 |
| CB00600 | u | BOVEDILLLA DE MORTERO CEMENTO | 4.86 | 0.91 | 4.42 |
| CE00200 | u | PUNTAL METÁLICO DE 3 m | 0.005 | 20.82 | 0.10 |
| CH02920 | m3 | HORMIGÓN HA-25/P/20/IIa, SUMINISTRADO | 0.12 | 60.26 | 7.23 |
| CM00300 | m3 | MADERA DE PINO EN TABLON | 0.001 | 225.64 | 0.23 |
| CV00300 | m | VIGUETA SEMIRRESISTENTE DE ARMADURA RÍGIDA | 2.338 | 2.95 | 6.90 |
| MV00100 | h | VIBRADOR | 0.08 | 1.51 | 0.12 |
| WW00300 | u | MATERIAL COMPLEMENTARIO O PZAS. ESPECIALES | 1 | 0.55 | 0.55 |
| WW00400 | u | PEQUEÑO MATERIAL | 1 | 0.3 | 0.30 |
|  |  | Total |  |  | 33.94 |

**05FUS00115** m2 FORJADO VIG. SEMIRR. PAREADAS ARM. RÍGIDAS BOV. CER. (HA-30)
Precio: 34.17
Forjado unidireccional de hormigón armado HA-30/P/20/IIa, consistencia plástica y tamaño máximo del árido 20 mm, canto de 25+5 cm e intereje de 70 cm, con viguetas semirresistentes pareadas de armaduras rígidas, bovedillas cerámicas, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.12 | 19.85 | 2.38 |
| TP00100 | h | PEÓN ESPECIAL | 0.406 | 18.9 | 7.67 |
| CA00320 | kg | ACERO B 500 S | 2.5 | 0.81 | 2.03 |
| CA00620 | kg | ACERO ELECTROSOLDADO ME B 500 T EN MALLA | 0.99 | 0.93 | 0.92 |
| CB00500 | u | BOVEDILLA CERÁMICA | 4.635 | 0.88 | 4.08 |
| CE00200 | u | PUNTAL METÁLICO DE 3 m | 0.005 | 20.82 | 0.10 |
| CH80020 | m3 | HORMIGÓN HA-30/P/20/IIa, SUMINISTRADO | 0.12 | 65.19 | 7.82 |
| CM00300 | m3 | MADERA DE PINO EN TABLON | 0.001 | 225.64 | 0.23 |
| CV00300 | m | VIGUETA SEMIRRESISTENTE DE ARMADURA RÍGIDA | 2.338 | 2.95 | 6.90 |
| MV00100 | h | VIBRADOR | 0.08 | 1.51 | 0.12 |
| WW00300 | u | MATERIAL COMPLEMENTARIO O PZAS. ESPECIALES | 1 | 0.55 | 0.55 |
| WW00400 | u | PEQUEÑO MATERIAL | 1 | 0.3 | 0.30 |
|  |  | Total |  |  | 34.17 |

**05FUS00116** m2 FORJADO VIG. SEMIRR. PAREADAS ARM. RÍGIDAS BOV. HOR. (HA-30)
Precio: 34.53
Forjado unidireccional de hormigón armado HA-30/P/20/IIa, consistencia plástica y tamaño máximo del árido 20 mm, canto de 25+5 cm e intereje de 70 cm, con viguetas semirresistentes pareadas de armaduras rígidas, bovedillas de hormigón, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.121 | 19.85 | 2.40 |
| TP00100 | h | PEÓN ESPECIAL | 0.406 | 18.9 | 7.67 |
| CA00320 | kg | ACERO B 500 S | 2.5 | 0.81 | 2.03 |
| CA00620 | kg | ACERO ELECTROSOLDADO ME B 500 T EN MALLA | 0.99 | 0.93 | 0.92 |
| CB00600 | u | BOVEDILLLA DE MORTERO CEMENTO | 4.86 | 0.91 | 4.42 |
| CE00200 | u | PUNTAL METÁLICO DE 3 m | 0.005 | 20.82 | 0.10 |
| CH80020 | m3 | HORMIGÓN HA-30/P/20/IIa, SUMINISTRADO | 0.12 | 65.19 | 7.82 |
| CM00300 | m3 | MADERA DE PINO EN TABLON | 0.001 | 225.64 | 0.23 |
| CV00300 | m | VIGUETA SEMIRRESISTENTE DE ARMADURA RÍGIDA | 2.338 | 2.95 | 6.90 |
| MV00100 | h | VIBRADOR | 0.08 | 1.51 | 0.12 |
| WW00300 | u | MATERIAL COMPLEMENTARIO O PZAS. ESPECIALES | 1 | 0.55 | 0.55 |
| WW00400 | u | PEQUEÑO MATERIAL | 1 | 0.3 | 0.30 |
|  |  | Total |  |  | 34.53 |

**05FUS00117** m2 FORJADO VIG. SEMIRR. PAREADAS ARM. RÍGIDAS BOV. CER. (HA-35)
Precio: 34.54
Forjado unidireccional de hormigón armado HA-35/P/20/IIa, consistencia plástica y tamaño máximo del árido 20 mm, canto de 25+5 cm e intereje de 70 cm, con viguetas semirresistentes pareadas de armaduras rígidas, bovedillas cerámicas, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.12 | 19.85 | 2.38 |
| TP00100 | h | PEÓN ESPECIAL | 0.406 | 18.9 | 7.67 |
| CA00320 | kg | ACERO B 500 S | 2.5 | 0.81 | 2.03 |
| CA00620 | kg | ACERO ELECTROSOLDADO ME B 500 T EN MALLA | 0.99 | 0.93 | 0.92 |
| CB00500 | u | BOVEDILLA CERÁMICA | 4.635 | 0.88 | 4.08 |
| CE00200 | u | PUNTAL METÁLICO DE 3 m | 0.005 | 20.82 | 0.10 |
| CH80040 | m3 | HORMIGÓN HA-35/P/20/IIa, SUMINISTRADO | 0.12 | 68.24 | 8.19 |
| CM00300 | m3 | MADERA DE PINO EN TABLON | 0.001 | 225.64 | 0.23 |
| CV00300 | m | VIGUETA SEMIRRESISTENTE DE ARMADURA RÍGIDA | 2.338 | 2.95 | 6.90 |
| MV00100 | h | VIBRADOR | 0.08 | 1.51 | 0.12 |
| WW00300 | u | MATERIAL COMPLEMENTARIO O PZAS. ESPECIALES | 1 | 0.55 | 0.55 |
| WW00400 | u | PEQUEÑO MATERIAL | 1 | 0.3 | 0.30 |
|  |  | Total |  |  | 34.54 |

**05FUS00118** m2 FORJADO VIG. SEMIRR. PAREADAS ARM. RÍGIDAS BOV. HOR. (HA-35)
Precio: 34.9
Forjado unidireccional de hormigón armado HA-35/P/20/IIa, consistencia plástica y tamaño máximo del árido 20 mm, canto de 25+5 cm e intereje de 70 cm, con viguetas semirresistentes pareadas de armaduras rígidas, bovedillas de hormigón, armaduras complementarias con acero B 500 S, mallazo electrosoldado B 500 T, capa de compresión de 5 cm, incluso p.p. de macizado de apoyos, encofrados complementarios, apeos, desencofrado, vibrado y curado; construido según EFHE, EHE y NCSR-02. Medida la superficie de fuera a fuera deduciendo huecos mayores de 1 m2.

| Código | Ud | Descripción | Rendimiento | Precio | Importe |
|---|---|---|---|---|---|
| TO00600 | h | OF. 1ª FERRALLISTA | 0.054 | 19.85 | 1.07 |
| TO02100 | h | OFICIAL 1ª | 0.121 | 19.85 | 2.40 |
| TP00100 | h | PEÓN ESPECIAL | 0.406 | 18.9 | 7.67 |
| CA00320 | kg | ACERO B 500 S | 2.5 | 0.81 | 2.03 |
| CA00620 | kg | ACERO ELECTROSOLDADO ME B 500 T EN MALLA | 0.99 | 0.93 | 0.92 |
| CB00600 | u | BOVEDILLLA DE MORTERO CEMENTO | 4.86 | 0.91 | 4.42 |
| CE00200 | u | PUNTAL METÁLICO DE 3 m | 0.005 | 20.82 | 0.10 |
| CH80040 | m3 | HORMIGÓN HA-35/P/20/IIa, SUMINISTRADO | 0.12 | 68.24 | 8.19 |
| CM00300 | m3 | MADERA DE PINO EN TABLON | 0.001 | 225.64 | 0.23 |
| CV00300 | m | VIGUETA SEMIRRESISTENTE DE ARMADURA RÍGIDA | 2.338 | 2.95 | 6.90 |
| MV00100 | h | VIBRADOR | 0.08 | 1.51 | 0.12 |
| WW00300 | u | MATERIAL COMPLEMENTARIO O PZAS. ESPECIALES | 1 | 0.55 | 0.55 |
| WW00400 | u | PEQUEÑO MATERIAL | 1 | 0.3 | 0.30 |
|  |  | Total |  |  | 34.9 |

###### 05FUW Varios

**05FUW00001** m2 ENTREVIGADO EN VIGUETAS DE ACERO CON BOV. CER. (HA-25)
Precio: 18.19
Entrevigado para forjado de viguetas de acero, con bovedillas cerámicas, canto de 20+5 cm e intereje de 70 cm, relleno de hormigón HA-25/P/20/IIa, consistencia plástica y tamaño máximo del árido 20 mm, capa de compresión de 5 cm, armaduras complementarias transversales, incluso p.p. de macizado de apoyos, encofrados complementarios, apeos, vibrado y curado; construido según NCSR-02, EHE y CTE. Medida la superficie de fuera a fuera deduciendo huecos mayores de 1 m2.

| Código | Ud | Descripción | Rendimiento | Precio | Importe |
|---|---|---|---|---|---|
| TO00600 | h | OF. 1ª FERRALLISTA | 0.014 | 19.85 | 0.28 |
| TO02100 | h | OFICIAL 1ª | 0.061 | 19.85 | 1.21 |
| TP00100 | h | PEÓN ESPECIAL | 0.206 | 18.9 | 3.89 |
| CA00320 | kg | ACERO B 500 S | 0.5 | 0.81 | 0.41 |
| CA00520 | kg | ACERO ELECTROSOLDADO ME B 500 S EN MALLA | 0.99 | 0.93 | 0.92 |
| CB00500 | u | BOVEDILLA CERÁMICA | 5.665 | 0.88 | 4.99 |
| CH02920 | m3 | HORMIGÓN HA-25/P/20/IIa, SUMINISTRADO | 0.088 | 60.26 | 5.30 |
| CM00300 | m3 | MADERA DE PINO EN TABLON | 0.001 | 225.64 | 0.23 |
| MV00100 | h | VIBRADOR | 0.075 | 1.51 | 0.11 |
| WW00300 | u | MATERIAL COMPLEMENTARIO O PZAS. ESPECIALES | 1 | 0.55 | 0.55 |
| WW00400 | u | PEQUEÑO MATERIAL | 1 | 0.3 | 0.30 |
|  |  | Total |  |  | 18.19 |

**05FUW00002** m2 ENTREVIGADO EN VIGUETAS DE ACERO CON BOV. HOR. (HA-25)
Precio: 18.61
Entrevigado para forjado de viguetas de acero, con bovedillas de hormigón, canto de 20+5 cm e intereje de 70 cm, relleno de hormigón HA-25/P/20/IIa, consistencia plástica y tamaño máximo del árido 20 mm, capa de compresión de 5 cm, armaduras complementarias transversales, incluso p.p. de macizado de apoyos, encofrados complementarios, apeos, vibrado y curado; construido según NCSR-02, EHE y CTE. Medida la superficie de fuera a fuera deduciendo huecos mayores de 1 m2.

| Código | Ud | Descripción | Rendimiento | Precio | Importe |
|---|---|---|---|---|---|
| TO00600 | h | OF. 1ª FERRALLISTA | 0.014 | 19.85 | 0.28 |
| TO02100 | h | OFICIAL 1ª | 0.061 | 19.85 | 1.21 |
| TP00100 | h | PEÓN ESPECIAL | 0.206 | 18.9 | 3.89 |
| CA00320 | kg | ACERO B 500 S | 0.5 | 0.81 | 0.41 |
| CA00520 | kg | ACERO ELECTROSOLDADO ME B 500 S EN MALLA | 0.99 | 0.93 | 0.92 |
| CB00600 | u | BOVEDILLLA DE MORTERO CEMENTO | 5.94 | 0.91 | 5.41 |
| CH02920 | m3 | HORMIGÓN HA-25/P/20/IIa, SUMINISTRADO | 0.088 | 60.26 | 5.30 |
| CM00300 | m3 | MADERA DE PINO EN TABLON | 0.001 | 225.64 | 0.23 |
| MV00100 | h | VIBRADOR | 0.075 | 1.51 | 0.11 |
| WW00300 | u | MATERIAL COMPLEMENTARIO O PZAS. ESPECIALES | 1 | 0.55 | 0.55 |
| WW00400 | u | PEQUEÑO MATERIAL | 1 | 0.3 | 0.30 |
|  |  | Total |  |  | 18.61 |

**05FUW00010** m2 ENTREVIGADO EN VIGUETAS DE ACERO CON BOV. CER. (HA-30)
Precio: 18.63
Entrevigado para forjado de viguetas de acero, con bovedillas cerámicas, canto de 20+5 cm e intereje de 70 cm, relleno de hormigón HA-30/P/20/IIa, consistencia plástica y tamaño máximo del árido 20 mm, capa de compresión de 5 cm, armaduras complementarias transversales, incluso p.p. de macizado de apoyos, encofrados complementarios, apeos, vibrado y curado; construido según NCSR-02, EHE y CTE. Medida la superficie de fuera a fuera deduciendo huecos mayores de 1 m2.

| Código | Ud | Descripción | Rendimiento | Precio | Importe |
|---|---|---|---|---|---|
| TO00600 | h | OF. 1ª FERRALLISTA | 0.014 | 19.85 | 0.28 |
| TO02100 | h | OFICIAL 1ª | 0.061 | 19.85 | 1.21 |
| TP00100 | h | PEÓN ESPECIAL | 0.206 | 18.9 | 3.89 |
| CA00320 | kg | ACERO B 500 S | 0.5 | 0.81 | 0.41 |
| CA00520 | kg | ACERO ELECTROSOLDADO ME B 500 S EN MALLA | 0.99 | 0.93 | 0.92 |
| CB00500 | u | BOVEDILLA CERÁMICA | 5.665 | 0.88 | 4.99 |
| CH80020 | m3 | HORMIGÓN HA-30/P/20/IIa, SUMINISTRADO | 0.088 | 65.19 | 5.74 |
| CM00300 | m3 | MADERA DE PINO EN TABLON | 0.001 | 225.64 | 0.23 |
| MV00100 | h | VIBRADOR | 0.075 | 1.51 | 0.11 |
| WW00300 | u | MATERIAL COMPLEMENTARIO O PZAS. ESPECIALES | 1 | 0.55 | 0.55 |
| WW00400 | u | PEQUEÑO MATERIAL | 1 | 0.3 | 0.30 |
|  |  | Total |  |  | 18.63 |

**05FUW00011** m2 ENTREVIGADO EN VIGUETAS DE ACERO CON BOV. HOR. (HA-30)
Precio: 19.05
Entrevigado para forjado de viguetas de acero, con bovedillas de hormigón, canto de 20+5 cm e intereje de 70 cm, relleno de hormigón HA-30/P/20/IIa, consistencia plástica y tamaño máximo del árido 20 mm, capa de compresión de 5 cm, armaduras complementarias transversales, incluso p.p. de macizado de apoyos, encofrados complementarios, apeos, vibrado y curado; construido según NCSR-02, EHE y CTE. Medida la superficie de fuera a fuera deduciendo huecos mayores de 1 m2.

| Código | Ud | Descripción | Rendimiento | Precio | Importe |
|---|---|---|---|---|---|
| TO00600 | h | OF. 1ª FERRALLISTA | 0.014 | 19.85 | 0.28 |
| TO02100 | h | OFICIAL 1ª | 0.061 | 19.85 | 1.21 |
| TP00100 | h | PEÓN ESPECIAL | 0.206 | 18.9 | 3.89 |
| CA00320 | kg | ACERO B 500 S | 0.5 | 0.81 | 0.41 |
| CA00520 | kg | ACERO ELECTROSOLDADO ME B 500 S EN MALLA | 0.99 | 0.93 | 0.92 |
| CB00600 | u | BOVEDILLLA DE MORTERO CEMENTO | 5.94 | 0.91 | 5.41 |
| CH80020 | m3 | HORMIGÓN HA-30/P/20/IIa, SUMINISTRADO | 0.088 | 65.19 | 5.74 |
| CM00300 | m3 | MADERA DE PINO EN TABLON | 0.001 | 225.64 | 0.23 |
| MV00100 | h | VIBRADOR | 0.075 | 1.51 | 0.11 |
| WW00300 | u | MATERIAL COMPLEMENTARIO O PZAS. ESPECIALES | 1 | 0.55 | 0.55 |
| WW00400 | u | PEQUEÑO MATERIAL | 1 | 0.3 | 0.30 |
|  |  | Total |  |  | 19.05 |

**05FUW00012** m2 ENTREVIGADO EN VIGUETAS DE ACERO CON BOV. CER. (HA-35)
Precio: 18.9
Entrevigado para forjado de viguetas de acero, con bovedillas cerámicas, canto de 20+5 cm e intereje de 70 cm, relleno de hormigón HA-35/P/20/IIa, consistencia plástica y tamaño máximo del árido 20 mm, capa de compresión de 5 cm, armaduras complementarias transversales, incluso p.p. de macizado de apoyos, encofrados complementarios, apeos, vibrado y curado; construido según NCSR-02, EHE y CTE. Medida la superficie de fuera a fuera deduciendo huecos mayores de 1 m2.

| Código | Ud | Descripción | Rendimiento | Precio | Importe |
|---|---|---|---|---|---|
| TO00600 | h | OF. 1ª FERRALLISTA | 0.014 | 19.85 | 0.28 |
| TO02100 | h | OFICIAL 1ª | 0.061 | 19.85 | 1.21 |
| TP00100 | h | PEÓN ESPECIAL | 0.206 | 18.9 | 3.89 |
| CA00320 | kg | ACERO B 500 S | 0.5 | 0.81 | 0.41 |
| CA00520 | kg | ACERO ELECTROSOLDADO ME B 500 S EN MALLA | 0.99 | 0.93 | 0.92 |
| CB00500 | u | BOVEDILLA CERÁMICA | 5.665 | 0.88 | 4.99 |
| CH80040 | m3 | HORMIGÓN HA-35/P/20/IIa, SUMINISTRADO | 0.088 | 68.24 | 6.01 |
| CM00300 | m3 | MADERA DE PINO EN TABLON | 0.001 | 225.64 | 0.23 |
| MV00100 | h | VIBRADOR | 0.075 | 1.51 | 0.11 |
| WW00300 | u | MATERIAL COMPLEMENTARIO O PZAS. ESPECIALES | 1 | 0.55 | 0.55 |
| WW00400 | u | PEQUEÑO MATERIAL | 1 | 0.3 | 0.30 |
|  |  | Total |  |  | 18.9 |

**05FUW00013** m2 ENTREVIGADO EN VIGUETAS DE ACERO CON BOV. HOR. (HA-35)
Precio: 19.32
Entrevigado para forjado de viguetas de acero, con bovedillas de hormigón, canto de 20+5 cm e intereje de 70 cm, relleno de hormigón HA-35/P/20/IIa, consistencia plástica y tamaño máximo del árido 20 mm, capa de compresión de 5 cm, armaduras complementarias transversales, incluso p.p. de macizado de apoyos, encofrados complementarios, apeos, vibrado y curado; construido según NCSR-02, EHE y CTE. Medida la superficie de fuera a fuera deduciendo huecos mayores de 1 m2.

| Código | Ud | Descripción | Rendimiento | Precio | Importe |
|---|---|---|---|---|---|
| TO00600 | h | OF. 1ª FERRALLISTA | 0.014 | 19.85 | 0.28 |
| TO02100 | h | OFICIAL 1ª | 0.061 | 19.85 | 1.21 |
| TP00100 | h | PEÓN ESPECIAL | 0.206 | 18.9 | 3.89 |
| CA00320 | kg | ACERO B 500 S | 0.5 | 0.81 | 0.41 |
| CA00520 | kg | ACERO ELECTROSOLDADO ME B 500 S EN MALLA | 0.99 | 0.93 | 0.92 |
| CB00600 | u | BOVEDILLLA DE MORTERO CEMENTO | 5.94 | 0.91 | 5.41 |
| CH80040 | m3 | HORMIGÓN HA-35/P/20/IIa, SUMINISTRADO | 0.088 | 68.24 | 6.01 |
| CM00300 | m3 | MADERA DE PINO EN TABLON | 0.001 | 225.64 | 0.23 |
| MV00100 | h | VIBRADOR | 0.075 | 1.51 | 0.11 |
| WW00300 | u | MATERIAL COMPLEMENTARIO O PZAS. ESPECIALES | 1 | 0.55 | 0.55 |
| WW00400 | u | PEQUEÑO MATERIAL | 1 | 0.3 | 0.30 |
|  |  | Total |  |  | 19.32 |

**05FUW80040** m2 FORJADO UNIDIRECCIONAL "IN SITU" 25+5 cm
Precio: 47.27
Forjado unidireccional "in situ" de hormigón armado HA-25/P/20/IIa, consistencia plástica y tamaño máximo del árido 20 mm, formado por nervios de 12 cm de ancho, canto de 25+5 cm e intereje de 70 cm, bovedilla de hormigón, capa de compresión de 5 cm, incluso p.p de zunchos y armadura de reparto, encofrados complementarios, apeos, desencofrado, vibrado y curado; construido según NCSR-02, EHE y NCSR-02. Medida la superficie de fuera a fuera deduciendo huecos mayores de 1 m2

| Código | Ud | Descripción | Rendimiento | Precio | Importe |
|---|---|---|---|---|---|
| TO00600 | h | OF. 1ª FERRALLISTA | 0.04 | 19.85 | 0.79 |
| TO02100 | h | OFICIAL 1ª | 0.6 | 19.85 | 11.91 |
| TP00100 | h | PEÓN ESPECIAL | 0.6 | 18.9 | 11.34 |
| CA00220 | kg | ACERO B 400 S | 5 | 0.68 | 3.40 |
| CA00520 | kg | ACERO ELECTROSOLDADO ME B 500 S EN MALLA | 0.99 | 0.93 | 0.92 |
| CB00600 | u | BOVEDILLLA DE MORTERO CEMENTO | 6.7 | 0.91 | 6.10 |
| CE00200 | u | PUNTAL METÁLICO DE 3 m | 0.005 | 20.82 | 0.10 |
| CH02920 | m3 | HORMIGÓN HA-25/P/20/IIa, SUMINISTRADO | 0.12 | 60.26 | 7.23 |
| CM00300 | m3 | MADERA DE PINO EN TABLON | 0.02 | 225.64 | 4.51 |
| MV00100 | h | VIBRADOR | 0.08 | 1.51 | 0.12 |
| WW00300 | u | MATERIAL COMPLEMENTARIO O PZAS. ESPECIALES | 1 | 0.55 | 0.55 |
| WW00400 | u | PEQUEÑO MATERIAL | 1 | 0.3 | 0.30 |
|  |  | Total |  |  | 47.27 |

**05FUW80050** m2 FORJADO UNIDIRECCIONAL "IN SITU" 20+5 cm
Precio: 42.2
Forjado unidireccional "in situ" de hormigón armado HA-25/P/20/IIa, consistencia plástica y tamaño máximo del árido 20 mm, formado por nervios de 12 cm de ancho, canto de 20+5 cm e intereje de 70 cm, bovedilla de hormigón, capa de compresión de 5 cm, incluso p.p de zunchos y armadura de reparto, encofrados complementarios, apeos, desencofrado, vibrado y curado; construido según NCSR-02, EHE y NCSR-02. Medida la superficie de fuera a fuera deduciendo huecos mayores de 1 m2

| Código | Ud | Descripción | Rendimiento | Precio | Importe |
|---|---|---|---|---|---|
| TO00600 | h | OF. 1ª FERRALLISTA | 0.04 | 19.85 | 0.79 |
| TO02100 | h | OFICIAL 1ª | 0.5 | 19.85 | 9.93 |
| TP00100 | h | PEÓN ESPECIAL | 0.5 | 18.9 | 9.45 |
| CA00220 | kg | ACERO B 400 S | 5 | 0.68 | 3.40 |
| CA00520 | kg | ACERO ELECTROSOLDADO ME B 500 S EN MALLA | 0.99 | 0.93 | 0.92 |
| CB00600 | u | BOVEDILLLA DE MORTERO CEMENTO | 6.7 | 0.91 | 6.10 |
| CE00200 | u | PUNTAL METÁLICO DE 3 m | 0.005 | 20.82 | 0.10 |
| CH02920 | m3 | HORMIGÓN HA-25/P/20/IIa, SUMINISTRADO | 0.1 | 60.26 | 6.03 |
| CM00300 | m3 | MADERA DE PINO EN TABLON | 0.02 | 225.64 | 4.51 |
| MV00100 | h | VIBRADOR | 0.08 | 1.51 | 0.12 |
| WW00300 | u | MATERIAL COMPLEMENTARIO O PZAS. ESPECIALES | 1 | 0.55 | 0.55 |
| WW00400 | u | PEQUEÑO MATERIAL | 1 | 0.3 | 0.30 |
|  |  | Total |  |  | 42.2 |

##### 05FW Varios

###### 05FWW Varios

**05FWW90001** m² FORJADO CHAPA COLABORANTE 10 cm ESPESOR
Precio: 42.88
Forjado mediante chapa colaborante de 10 cm de espesor y 0,75 mm de espesor de chapa, realizado con hormigón armado tipo HA-25/P/20/IIa, consistencia plástica y tamaño máximo del árido 20 mm, complementarias con acero B 500 S, incluso p.p. de macizado de apoyos, encofrados complementarios, apeos, desencofrado, vibrado y curado; construido según EHE, NCSR-02 y CTE. Medida la superficie de fuera a fuera deduciendo huecos mayores de 1 m2.

| Código | Ud | Descripción | Rendimiento | Precio | Importe |
|---|---|---|---|---|---|
| TO00600 | h | OF. 1ª FERRALLISTA | 0.026 | 19.85 | 0.52 |
| TO02100 | h | OFICIAL 1ª | 0.063 | 19.85 | 1.25 |
| TP00100 | h | PEÓN ESPECIAL | 0.306 | 18.9 | 5.78 |
| CA00320 | kg | ACERO B 500 S | 1.5 | 0.81 | 1.22 |
| CH02920 | m3 | HORMIGÓN HA-25/P/20/IIa, SUMINISTRADO | 0.105 | 60.26 | 6.33 |
| CA00750 | m2 | ACERO CHAPA COLABORANTE 0,75 cm ESPESOR | 1.01 | 27.1 | 27.37 |
| MV00100 | h | VIBRADOR | 0.07 | 1.51 | 0.11 |
| WW00400 | u | PEQUEÑO MATERIAL | 1 | 0.3 | 0.30 |
|  |  | Total |  |  | 42.88 |

**05FWW90002** m² FORJADO CHAPA COLABORANTE 15 cm ESPESOR
Precio: 48.37
Forjado mediante chapa colaborante de 15 cm de espesor y 0,75 mm de espesor de chapa, realizado con hormigón armado tipo HA-25/P/20/IIa, consistencia plástica y tamaño máximo del árido 20 mm, complementarias con acero B 500 S, incluso p.p. de macizado de apoyos, encofrados complementarios, apeos, desencofrado, vibrado y curado; construido según EHE, NCSR-02 y CTE. Medida la superficie de fuera a fuera deduciendo huecos mayores de 1 m2.

| Código | Ud | Descripción | Rendimiento | Precio | Importe |
|---|---|---|---|---|---|
| TO00600 | h | OF. 1ª FERRALLISTA | 0.036 | 19.85 | 0.71 |
| TO02100 | h | OFICIAL 1ª | 0.07 | 19.85 | 1.39 |
| TP00100 | h | PEÓN ESPECIAL | 0.4 | 18.9 | 7.56 |
| CA00320 | kg | ACERO B 500 S | 1.5 | 0.81 | 1.22 |
| CH02920 | m3 | HORMIGÓN HA-25/P/20/IIa, SUMINISTRADO | 0.158 | 60.26 | 9.52 |
| CA00750 | m2 | ACERO CHAPA COLABORANTE 0,75 cm ESPESOR | 1.01 | 27.1 | 27.37 |
| MV00100 | h | VIBRADOR | 0.1 | 1.51 | 0.15 |
| WW00400 | u | PEQUEÑO MATERIAL | 1.5 | 0.3 | 0.45 |
|  |  | Total |  |  | 48.37 |

**05FWW90003** m² FORJADO CHAPA COLABORANTE 20 cm ESPESOR
Precio: 55.31
Forjado mediante chapa colaborante de 20 cm de espesor y 0,75 mm de espesor de chapa, realizado con hormigón armado tipo HA-25/P/20/IIa, consistencia plástica y tamaño máximo del árido 20 mm, complementarias con acero B 500 S, incluso p.p. de macizado de apoyos, encofrados complementarios, apeos, desencofrado, vibrado y curado; construido según EHE, NCSR-02 y CTE. Medida la superficie de fuera a fuera deduciendo huecos mayores de 1 m2.

| Código | Ud | Descripción | Rendimiento | Precio | Importe |
|---|---|---|---|---|---|
| TO00600 | h | OF. 1ª FERRALLISTA | 0.05 | 19.85 | 0.99 |
| TO02100 | h | OFICIAL 1ª | 0.08 | 19.85 | 1.59 |
| TP00100 | h | PEÓN ESPECIAL | 0.5 | 18.9 | 9.45 |
| CA00320 | kg | ACERO B 500 S | 3 | 0.81 | 2.43 |
| CA00750 | m2 | ACERO CHAPA COLABORANTE 0,75 cm ESPESOR | 1.01 | 27.1 | 27.37 |
| CH02920 | m3 | HORMIGÓN HA-25/P/20/IIa, SUMINISTRADO | 0.21 | 60.26 | 12.65 |
| MV00100 | h | VIBRADOR | 0.15 | 1.51 | 0.23 |
| WW00400 | u | PEQUEÑO MATERIAL | 2 | 0.3 | 0.60 |
|  |  | Total |  |  | 55.31 |

#### 05H HORMIGÓN (04/04/2006)

##### 05HA Armaduras (04/06/2007)

###### 05HAC Corrugadas

**05HAC00010** kg ACERO EN BARRAS CORRUGADAS TIPO B400S
Precio: 1.16
Acero en barras corrugadas tipo B 400 S para elementos estructurales varios, incluso corte, labrado, colocación y p.p. de atado con alambre recocido, separadores y puesta en obra; según instrucción EHE. Medido en peso nominal.

| Código | Ud | Descripción | Rendimiento | Precio | Importe |
|---|---|---|---|---|---|
| TO00600 | h | OF. 1ª FERRALLISTA | 0.02 | 19.85 | 0.40 |
| CA00220 | kg | ACERO B 400 S | 1.08 | 0.68 | 0.73 |
| CA01700 | kg | ALAMBRE DE ATAR | 0.005 | 1.23 | 0.01 |
| WW00400 | u | PEQUEÑO MATERIAL | 0.05 | 0.3 | 0.02 |
|  |  | Total |  |  | 1.16 |

**05HAC00015** kg ACERO EN BARRAS CORRUGADAS TIPO B500S
Precio: 1.3
Acero en barras corrugadas tipo B 500 S para elementos estructurales varios, incluso corte, labrado, colocación y p.p. de atado con alambre recocido, separadores y puesta en obra; según instrucción EHE. Medido en peso nominal.

| Código | Ud | Descripción | Rendimiento | Precio | Importe |
|---|---|---|---|---|---|
| TO00600 | h | OF. 1ª FERRALLISTA | 0.02 | 19.85 | 0.40 |
| CA00320 | kg | ACERO B 500 S | 1.08 | 0.81 | 0.87 |
| CA01700 | kg | ALAMBRE DE ATAR | 0.005 | 1.23 | 0.01 |
| WW00400 | u | PEQUEÑO MATERIAL | 0.05 | 0.3 | 0.02 |
|  |  | Total |  |  | 1.3 |

###### 05HAL Lisas (04/06/2007)

###### 05HAM Mallas

**05HAM00010** kg ACERO ME B500S EN MALLAS ELECTROSOLDADAS
Precio: 1.27
Acero en mallas electrosoldadas fábricadas con alambres corrugados ME B 500 S para elementos estructurales varios, incluso cortes, colocación, solapes y puesta en obra; según instrucción EHE. Medido en peso nominal, incluyendo en la valoración la p.p. de solapes.

| Código | Ud | Descripción | Rendimiento | Precio | Importe |
|---|---|---|---|---|---|
| TO00600 | h | OF. 1ª FERRALLISTA | 0.01 | 19.85 | 0.20 |
| CA00520 | kg | ACERO ELECTROSOLDADO ME B 500 S EN MALLA | 1.15 | 0.93 | 1.07 |
| CA01700 | kg | ALAMBRE DE ATAR | 0.001 | 1.23 | 0.00 |
|  |  | Total |  |  | 1.27 |

**05HAM00011** kg ACERO ME B500T EN MALLAS ELECTROSOLDADAS
Precio: 1.27
Acero en mallas electrosoldadas fábricadas con alambres trefilados ME B 500 T para elementos estructurales varios, incluso cortes, colocación, solapes y puesta en obra, según instrucción EHE. Medido en peso nominal, incluyendo en la valoración la p.p. de solapes.

| Código | Ud | Descripción | Rendimiento | Precio | Importe |
|---|---|---|---|---|---|
| TO00600 | h | OF. 1ª FERRALLISTA | 0.01 | 19.85 | 0.20 |
| CA00620 | kg | ACERO ELECTROSOLDADO ME B 500 T EN MALLA | 1.15 | 0.93 | 1.07 |
| CA01700 | kg | ALAMBRE DE ATAR | 0.001 | 1.23 | 0.00 |
|  |  | Total |  |  | 1.27 |

###### 05HAW Varios (04/06/2007)

##### 05HE Encofrados (04/04/2006)

###### 05HED Desencofrados

**05HED00001** m2 DESENCOFRADO ELEM. HORM. A REVESTIR ENC. CON MADERA
Precio: 3.44
Desencofrado de elementos estructurales varios de hormigón para revestir, encofrados con madera, incluso p.p. de limpieza y reparación; según instrucción EHE. Medida la superficie de encofrado útil.

| Código | Ud | Descripción | Rendimiento | Precio | Importe |
|---|---|---|---|---|---|
| TO00400 | h | OF. 1ª ENCOFRADOR | 0.03 | 19.85 | 0.60 |
| TP00100 | h | PEÓN ESPECIAL | 0.15 | 18.9 | 2.84 |
|  |  | Total |  |  | 3.44 |

**05HED00051** m2 DESENCOFRADO ELEM. HORM. A REVESTIR ENC. CON PANELES METÁLICOS
Precio: 1.89
Desencofrado de elementos estructurales varios de hormigón para revestir, encofrados con paneles metálicos, incluso p.p. de limpieza y reparación; según instrucción EHE. Medida la superficie de encofrado útil.

| Código | Ud | Descripción | Rendimiento | Precio | Importe |
|---|---|---|---|---|---|
| TP00100 | h | PEÓN ESPECIAL | 0.1 | 18.9 | 1.89 |
|  |  | Total |  |  | 1.89 |

**05HED00101** m2 DESENCOFRADO ELEM. HORM. VISTO ENC. CON MADERA
Precio: 4.77
Desencofrado de elementos estructurales varios de hormigón visto, encofrados con madera, incluso p.p. de limpieza y reparación; según instrucción EHE. Medida la superficie de encofrado útil.

| Código | Ud | Descripción | Rendimiento | Precio | Importe |
|---|---|---|---|---|---|
| TO00400 | h | OF. 1ª ENCOFRADOR | 0.05 | 19.85 | 0.99 |
| TP00100 | h | PEÓN ESPECIAL | 0.2 | 18.9 | 3.78 |
|  |  | Total |  |  | 4.77 |

**05HED00151** m2 DESENCOFRADO ELEM. HORM. VISTO ENC. CON PANELES METÁLICOS
Precio: 3.83
Desencofrado de elementos estructurales varios de hormigón visto, encofrados con paneles metálicos, incluso p.p. de limpieza y reparación; según instrucción EHE. Medida la superficie de encofrado útil.

| Código | Ud | Descripción | Rendimiento | Precio | Importe |
|---|---|---|---|---|---|
| TO00400 | h | OF. 1ª ENCOFRADOR | 0.05 | 19.85 | 0.99 |
| TP00100 | h | PEÓN ESPECIAL | 0.15 | 18.9 | 2.84 |
|  |  | Total |  |  | 3.83 |

**05HED80060** m2 DESENCOFRADO ELEM. HORM. VISTO ENC. TUBO CARTÓN
Precio: 3.83
Desencofrado de elementos estructurales varios de hormigón visto, encofrados con tubo de cartón, incluso p.p. de limpieza y reparación; según instrucción EHE. Medida la superficie de encofrado útil.

| Código | Ud | Descripción | Rendimiento | Precio | Importe |
|---|---|---|---|---|---|
| TO00400 | h | OF. 1ª ENCOFRADOR | 0.05 | 19.85 | 0.99 |
| TP00100 | h | PEÓN ESPECIAL | 0.15 | 18.9 | 2.84 |
|  |  | Total |  |  | 3.83 |

###### 05HEF Fibrocemento (04/04/2006)

###### 05HEM Maderas

**05HEM00001** m2 ENCOFRADO DE MADERA DE PINO EN PILARES PARA REVESTIR
Precio: 11.46
Encofrado de madera de pino en pilares para revestir, incluso limpieza, humedecido, aplicación del desencofrante, y p.p. de elementos complementarios para su estabilidad y adecuada ejecución; construido según EHE. Medida la superficie de encofrado útil.

| Código | Ud | Descripción | Rendimiento | Precio | Importe |
|---|---|---|---|---|---|
| TO00400 | h | OF. 1ª ENCOFRADOR | 0.25 | 19.85 | 4.96 |
| TP00100 | h | PEÓN ESPECIAL | 0.1 | 18.9 | 1.89 |
| CM00200 | m3 | MADERA DE PINO EN TABLA | 0.003 | 195.18 | 0.59 |
| CM00300 | m3 | MADERA DE PINO EN TABLON | 0.013 | 225.64 | 2.93 |
| CW00600 | l | DESENCOFRANTE | 0.4 | 1.72 | 0.69 |
| WW00300 | u | MATERIAL COMPLEMENTARIO O PZAS. ESPECIALES | 0.5 | 0.55 | 0.28 |
| WW00400 | u | PEQUEÑO MATERIAL | 0.4 | 0.3 | 0.12 |
|  |  | Total |  |  | 11.46 |

**05HEM00051** m2 ENCOFRADO DE MADERA DE PINO EN VIGAS PARA REVESTIR
Precio: 12.78
Encofrado de madera de pino en vigas para revestir, incluso limpieza, humedecido, aplicación del desencofrante y p.p. de elementos complementarios para su estabilidad y adecuada ejecución; construido según EHE. Medida la superficie de encofrado útil.

| Código | Ud | Descripción | Rendimiento | Precio | Importe |
|---|---|---|---|---|---|
| TO00400 | h | OF. 1ª ENCOFRADOR | 0.35 | 19.85 | 6.95 |
| TP00100 | h | PEÓN ESPECIAL | 0.15 | 18.9 | 2.84 |
| CE00200 | u | PUNTAL METÁLICO DE 3 m | 0.009 | 20.82 | 0.19 |
| CM00200 | m3 | MADERA DE PINO EN TABLA | 0.005 | 195.18 | 0.98 |
| CM00300 | m3 | MADERA DE PINO EN TABLON | 0.003 | 225.64 | 0.68 |
| CW00600 | l | DESENCOFRANTE | 0.4 | 1.72 | 0.69 |
| WW00300 | u | MATERIAL COMPLEMENTARIO O PZAS. ESPECIALES | 0.6 | 0.55 | 0.33 |
| WW00400 | u | PEQUEÑO MATERIAL | 0.4 | 0.3 | 0.12 |
|  |  | Total |  |  | 12.78 |

**05HEM00101** m2 ENCOFRADO DE MADERA DE PINO EN LOSAS PARA REVESTIR
Precio: 17.37
Encofrado de madera de pino en losas, para revestir, incluso limpieza, humedecido, aplicación del desencofrante, y p.p. de elementos complementarios para su estabilidad y adecuada ejecución; construido según EHE. Medida la superficie de encofrado útil.

| Código | Ud | Descripción | Rendimiento | Precio | Importe |
|---|---|---|---|---|---|
| TO00400 | h | OF. 1ª ENCOFRADOR | 0.55 | 19.85 | 10.92 |
| TP00100 | h | PEÓN ESPECIAL | 0.2 | 18.9 | 3.78 |
| CE00200 | u | PUNTAL METÁLICO DE 3 m | 0.01 | 20.82 | 0.21 |
| CM00200 | m3 | MADERA DE PINO EN TABLA | 0.004 | 195.18 | 0.78 |
| CM00300 | m3 | MADERA DE PINO EN TABLON | 0.003 | 225.64 | 0.68 |
| CW00600 | l | DESENCOFRANTE | 0.35 | 1.72 | 0.60 |
| WW00300 | u | MATERIAL COMPLEMENTARIO O PZAS. ESPECIALES | 0.5 | 0.55 | 0.28 |
| WW00400 | u | PEQUEÑO MATERIAL | 0.4 | 0.3 | 0.12 |
|  |  | Total |  |  | 17.37 |

**05HEM00151** m2 ENCOFRADO DE MADERA DE PINO EN MUROS PARA REVESTIR
Precio: 12.41
Encofrado de madera de pino en muros, para revestir, incluso limpieza, humedecido, aplicación del desencofrante, y p.p. de elementos complementarios para su estabilidad y adecuada ejecución; construido según EHE. Medida la superficie de encofrado útil.

| Código | Ud | Descripción | Rendimiento | Precio | Importe |
|---|---|---|---|---|---|
| TO00400 | h | OF. 1ª ENCOFRADOR | 0.35 | 19.85 | 6.95 |
| TP00100 | h | PEÓN ESPECIAL | 0.15 | 18.9 | 2.84 |
| CM00200 | m3 | MADERA DE PINO EN TABLA | 0.004 | 195.18 | 0.78 |
| CM00300 | m3 | MADERA DE PINO EN TABLON | 0.003 | 225.64 | 0.68 |
| CW00600 | l | DESENCOFRANTE | 0.35 | 1.72 | 0.60 |
| WW00300 | u | MATERIAL COMPLEMENTARIO O PZAS. ESPECIALES | 0.8 | 0.55 | 0.44 |
| WW00400 | u | PEQUEÑO MATERIAL | 0.4 | 0.3 | 0.12 |
|  |  | Total |  |  | 12.41 |

**05HEM00201** m2 ENCOFRADO DE MADERA EN PILARES PARA HORMIGÓN VISTO
Precio: 19.99
Encofrado de madera en pilares para hormigón visto, incluso tratamiento previo del tablero, limpieza, aplicación del desencofrante, y p.p. de elementos complementarios para su estabilidad, estanqueidad y adecuada ejecución; construido según EHE. Medida la superficie de encofrado útil.

| Código | Ud | Descripción | Rendimiento | Precio | Importe |
|---|---|---|---|---|---|
| TO00400 | h | OF. 1ª ENCOFRADOR | 0.35 | 19.85 | 6.95 |
| TP00100 | h | PEÓN ESPECIAL | 0.15 | 18.9 | 2.84 |
| CM00300 | m3 | MADERA DE PINO EN TABLON | 0.003 | 225.64 | 0.68 |
| CM00900 | m2 | TABLERO AGLOMERADO PROTEGIDO | 1 | 8.43 | 8.43 |
| CW00600 | l | DESENCOFRANTE | 0.4 | 1.72 | 0.69 |
| WW00300 | u | MATERIAL COMPLEMENTARIO O PZAS. ESPECIALES | 0.5 | 0.55 | 0.28 |
| WW00400 | u | PEQUEÑO MATERIAL | 0.4 | 0.3 | 0.12 |
|  |  | Total |  |  | 19.99 |

**05HEM00225** m2 ENCOFRADO DE MADERA EN VIGAS PARA HORMIGÓN VISTO
Precio: 21.92
Encofrado de madera en vigas para hormigón visto, incluso tratamiento previo del tablero, limpieza, aplicación del desencofrante, y p.p. de elementos complementarios para su estabilidad, estanqueidad y adecuada ejecución; construido según EHE. Medida la superficie de encofrado útil.

| Código | Ud | Descripción | Rendimiento | Precio | Importe |
|---|---|---|---|---|---|
| TO02100 | h | OFICIAL 1ª | 0.4 | 19.85 | 7.94 |
| TP00100 | h | PEÓN ESPECIAL | 0.2 | 18.9 | 3.78 |
| CM00300 | m3 | MADERA DE PINO EN TABLON | 0.003 | 225.64 | 0.68 |
| CM00900 | m2 | TABLERO AGLOMERADO PROTEGIDO | 1 | 8.43 | 8.43 |
| CW00600 | l | DESENCOFRANTE | 0.4 | 1.72 | 0.69 |
| WW00300 | u | MATERIAL COMPLEMENTARIO O PZAS. ESPECIALES | 0.5 | 0.55 | 0.28 |
| WW00400 | u | PEQUEÑO MATERIAL | 0.4 | 0.3 | 0.12 |
|  |  | Total |  |  | 21.92 |

**05HEM00251** m2 ENCOFRADO DE MADERA EN MUROS PARA HORMIGÓN VISTO
Precio: 26.08
Encofrado de madera en muros para hormigón visto, incluso tratamiento previo del tablero, limpieza, aplicación del desencofrante, y p.p. de elementos complementarios para su estabilidad, estanqueidad, y adecuada ejecución; construido según EHE. Medida en superficie de encofrado útil.

| Código | Ud | Descripción | Rendimiento | Precio | Importe |
|---|---|---|---|---|---|
| TO00400 | h | OF. 1ª ENCOFRADOR | 0.5 | 19.85 | 9.93 |
| TP00100 | h | PEÓN ESPECIAL | 0.25 | 18.9 | 4.73 |
| CM00300 | m3 | MADERA DE PINO EN TABLON | 0.006 | 225.64 | 1.35 |
| CM00900 | m2 | TABLERO AGLOMERADO PROTEGIDO | 1 | 8.43 | 8.43 |
| CW00600 | l | DESENCOFRANTE | 0.4 | 1.72 | 0.69 |
| WW00300 | u | MATERIAL COMPLEMENTARIO O PZAS. ESPECIALES | 1.5 | 0.55 | 0.83 |
| WW00400 | u | PEQUEÑO MATERIAL | 0.4 | 0.3 | 0.12 |
|  |  | Total |  |  | 26.08 |

**05HEM80010** m2 ENCOFRADO DE MADERA DE PINO EN LOSAS HORMIGÓN VISTO
Precio: 25.97
Encofrado de madera de pino en losas de hormigón visto, incluso limpieza, humedecido, aplicación del desencofrante, y p.p. de elementos complementarios para su estabilidad y adecuada ejecución; construido según EHE. Medida la superficie de encofrado útil.

| Código | Ud | Descripción | Rendimiento | Precio | Importe |
|---|---|---|---|---|---|
| TO00400 | h | OF. 1ª ENCOFRADOR | 0.55 | 19.85 | 10.92 |
| TP00100 | h | PEÓN ESPECIAL | 0.25 | 18.9 | 4.73 |
| CE00200 | u | PUNTAL METÁLICO DE 3 m | 0.01 | 20.82 | 0.21 |
| CM00300 | m3 | MADERA DE PINO EN TABLON | 0.003 | 225.64 | 0.68 |
| CM00900 | m2 | TABLERO AGLOMERADO PROTEGIDO | 1 | 8.43 | 8.43 |
| CW00600 | l | DESENCOFRANTE | 0.35 | 1.72 | 0.60 |
| WW00300 | u | MATERIAL COMPLEMENTARIO O PZAS. ESPECIALES | 0.5 | 0.55 | 0.28 |
| WW00400 | u | PEQUEÑO MATERIAL | 0.4 | 0.3 | 0.12 |
|  |  | Total |  |  | 25.97 |

###### 05HET Metálicos

**05HET00001** m2 ENCOFRADO METÁLICO EN PILARES PARA REVESTIR
Precio: 7.79
Encofrado metálico en pilares para revestir, incluso limpieza, aplicación del desencofrante y p.p. de elementos complementarios para su estabilidad y adecuada ejecución; construido según EHE. Medida la superficie de encofrado útil.

| Código | Ud | Descripción | Rendimiento | Precio | Importe |
|---|---|---|---|---|---|
| TO00400 | h | OF. 1ª ENCOFRADOR | 0.2 | 19.85 | 3.97 |
| TP00100 | h | PEÓN ESPECIAL | 0.1 | 18.9 | 1.89 |
| CM00600 | u | PANEL METÁLICO 50x50 cm | 0.1 | 12.36 | 1.24 |
| CW00600 | l | DESENCOFRANTE | 0.3 | 1.72 | 0.52 |
| WW00300 | u | MATERIAL COMPLEMENTARIO O PZAS. ESPECIALES | 0.3 | 0.55 | 0.17 |
|  |  | Total |  |  | 7.79 |

**05HET00010** m2 ENCOFRADO METÁLICO EN PILARES CIRCULARES
Precio: 9.55
Encofrado metálico en pilares circulares para hormigón visto, incluso limpieza, aplicación del desencofrante, y p.p. de elementos complementarios para su estabilidad y adecuada ejecución; construido según EHE. Medida la superficie de encofrado útil.

| Código | Ud | Descripción | Rendimiento | Precio | Importe |
|---|---|---|---|---|---|
| TO00400 | h | OF. 1ª ENCOFRADOR | 0.2 | 19.85 | 3.97 |
| TP00100 | h | PEÓN ESPECIAL | 0.1 | 18.9 | 1.89 |
| CM00700 | u | PANEL METÁLICO ENCOFRADO CIRCULAR DIÁM. 35 cm | 0.01 | 300.36 | 3.00 |
| CW00600 | l | DESENCOFRANTE | 0.3 | 1.72 | 0.52 |
| WW00300 | u | MATERIAL COMPLEMENTARIO O PZAS. ESPECIALES | 0.3 | 0.55 | 0.17 |
|  |  | Total |  |  | 9.55 |

**05HET00020** m2 ENCOFRADO METÁLICO EN MUROS PARA REVESTIR
Precio: 13.25
Encofrado metálico en muros, para revestir, incluso limpieza, aplicación de desencofrante y p.p. de elementos complementarios para su estabilidad y adecuada ejecución; construido según EHE. Medida la superficie de encofrado útil.

| Código | Ud | Descripción | Rendimiento | Precio | Importe |
|---|---|---|---|---|---|
| TO00400 | h | OF. 1ª ENCOFRADOR | 0.3 | 19.85 | 5.96 |
| TP00100 | h | PEÓN ESPECIAL | 0.15 | 18.9 | 2.84 |
| CM00300 | m3 | MADERA DE PINO EN TABLON | 0.002 | 225.64 | 0.45 |
| CM00400 | u | PANEL METÁLICO 50x250 cm | 0.05 | 58.4 | 2.92 |
| CW00600 | l | DESENCOFRANTE | 0.3 | 1.72 | 0.52 |
| WW00300 | u | MATERIAL COMPLEMENTARIO O PZAS. ESPECIALES | 0.8 | 0.55 | 0.44 |
| WW00400 | u | PEQUEÑO MATERIAL | 0.4 | 0.3 | 0.12 |
|  |  | Total |  |  | 13.25 |

**05HET00201** m2 ENCOFRADO METÁLICO REVESTIMIENTO TABLERO FENÓLICO
Precio: 19.53
Encofrado metálico con revestimiento de tablero fenólico, para hormigón visto, incluso tratamiento previo de tablero, limpieza, aplicación de desencofrante y p.p. de elementos complementarios para su estabilidad y ejecución; construido según EHE. Medida la superficie de encofrado útil.

| Código | Ud | Descripción | Rendimiento | Precio | Importe |
|---|---|---|---|---|---|
| TO00400 | h | OF. 1ª ENCOFRADOR | 0.45 | 19.85 | 8.93 |
| TP00100 | h | PEÓN ESPECIAL | 0.225 | 18.9 | 4.25 |
| CM00300 | m3 | MADERA DE PINO EN TABLON | 0.002 | 225.64 | 0.45 |
| CM00450 | m2 | PANEL METÁLICO REVESTIMIENTO TABLERO FENOLICO | 0.1 | 44.25 | 4.43 |
| CW00600 | l | DESENCOFRANTE | 0.3 | 1.72 | 0.52 |
| WW00300 | u | MATERIAL COMPLEMENTARIO O PZAS. ESPECIALES | 1.5 | 0.55 | 0.83 |
| WW00400 | u | PEQUEÑO MATERIAL | 0.4 | 0.3 | 0.12 |
|  |  | Total |  |  | 19.53 |

###### 05HEW Varios

**05HEW80190** m ENCOFRADO MOLDE CIRCULAR CARTÓN PILARES DIÁM. 30 cm
Precio: 18.22
Encofrado de cartón en pilares circulares de 30 cm de diámetro hasta 4 m de altura, incluso p.p. de elementos complementarios para su estabilidad y adecuada ejecución; construido según instrucción EHE. Medida la superficie de encofrado útil.

| Código | Ud | Descripción | Rendimiento | Precio | Importe |
|---|---|---|---|---|---|
| TO00400 | h | OF. 1ª ENCOFRADOR | 0.2 | 19.85 | 3.97 |
| TP00100 | h | PEÓN ESPECIAL | 0.2 | 18.9 | 3.78 |
| CM80020 | m | ENCOF. CARTÓN LISO PILAR CIRCULAR DIÁM. 30 cm | 1 | 10.3 | 10.30 |
| WW00300 | u | MATERIAL COMPLEMENTARIO O PZAS. ESPECIALES | 0.3 | 0.55 | 0.17 |
|  |  | Total |  |  | 18.22 |

**05HEW80200** m ENCOFRADO MOLDE CIRCULAR CARTÓN PILARES DIÁM. 35 cm
Precio: 20.2
Encofrado de cartón en pilares circulares de 35 cm de diámetro hasta 4 m de altura, incluso p.p. de elementos complementarios para su estabilidad y adecuada ejecución; construido según instrucción EHE. Medida la superficie de encofrado útil.

| Código | Ud | Descripción | Rendimiento | Precio | Importe |
|---|---|---|---|---|---|
| TO00400 | h | OF. 1ª ENCOFRADOR | 0.22 | 19.85 | 4.37 |
| TP00100 | h | PEÓN ESPECIAL | 0.22 | 18.9 | 4.16 |
| CM80030 | m | ENCOF. CARTÓN LISO PILAR CIRCULAR DIÁM. 35 cm | 1 | 11.5 | 11.50 |
| WW00300 | u | MATERIAL COMPLEMENTARIO O PZAS. ESPECIALES | 0.3 | 0.55 | 0.17 |
|  |  | Total |  |  | 20.2 |

**05HEW80210** m ENCOFRADO MOLDE CIRCULAR CARTÓN PILARES DIÁM. 40 cm
Precio: 22.36
Encofrado de cartón en pilares circulares de 40 cm de diámetro hasta 4 m de altura, incluso p.p. de elementos complementarios para su estabilidad y adecuada ejecución; construido según instrucción EHE. Medida la superficie de encofrado útil.

| Código | Ud | Descripción | Rendimiento | Precio | Importe |
|---|---|---|---|---|---|
| TO00400 | h | OF. 1ª ENCOFRADOR | 0.25 | 19.85 | 4.96 |
| TP00100 | h | PEÓN ESPECIAL | 0.25 | 18.9 | 4.73 |
| CM80040 | m | ENCOF. CARTÓN LISO PILAR CIRCULAR DIÁM. 40 cm | 1 | 12.5 | 12.50 |
| WW00300 | u | MATERIAL COMPLEMENTARIO O PZAS. ESPECIALES | 0.3 | 0.55 | 0.17 |
|  |  | Total |  |  | 22.36 |

##### 05HH Para armar (04/06/2007)

###### 05HHJ Vigas

**05HHJ00003** m3 HORMIGÓN PARA ARMAR HA-25/P/20/IIa EN VIGAS
Precio: 77.83
Hormigón para armar HA-25/P/20/IIa, consistencia plástica y tamaño máximo del árido 20 mm, en vigas, suministrado y puesto en obra, incluso p.p. de limpieza de fondos, vibrado y curado; construido según EHE y NCSR-02. Medido el volumen teórico ejecutado.

| Código | Ud | Descripción | Rendimiento | Precio | Importe |
|---|---|---|---|---|---|
| TO02100 | h | OFICIAL 1ª | 0.2 | 19.85 | 3.97 |
| TP00100 | h | PEÓN ESPECIAL | 0.6 | 18.9 | 11.34 |
| CH02920 | m3 | HORMIGÓN HA-25/P/20/IIa, SUMINISTRADO | 1.03 | 60.26 | 62.07 |
| MV00100 | h | VIBRADOR | 0.3 | 1.51 | 0.45 |
|  |  | Total |  |  | 77.83 |

**05HHJ00103** m3 HORMIGÓN PARA ARMAR HA-30/P/20/IIa EN VIGAS
Precio: 82.91
Hormigón para armar HA-30/P/20/IIa, consistencia plástica y tamaño máximo del árido 20 mm, en vigas, suministrado y puesto en obra, incluso p.p. de limpieza de fondos, vibrado y curado; construido según EHE y NCSR-02. Medido el volumen teórico ejecutado.

| Código | Ud | Descripción | Rendimiento | Precio | Importe |
|---|---|---|---|---|---|
| TO02100 | h | OFICIAL 1ª | 0.2 | 19.85 | 3.97 |
| TP00100 | h | PEÓN ESPECIAL | 0.6 | 18.9 | 11.34 |
| CH80020 | m3 | HORMIGÓN HA-30/P/20/IIa, SUMINISTRADO | 1.03 | 65.19 | 67.15 |
| MV00100 | h | VIBRADOR | 0.3 | 1.51 | 0.45 |
|  |  | Total |  |  | 82.91 |

**05HHJ00153** m3 HORMIGÓN PARA ARMAR HA-35/P/20/IIa EN VIGAS
Precio: 86.05
Hormigón para armar HA-35/P/20/IIa, consistencia plástica y tamaño máximo del árido 20 mm, en vigas, suministrado y puesto en obra, incluso p.p. de limpieza de fondos, vibrado y curado; construido según EHE y NCSR-02. Medido el volumen teórico ejecutado.

| Código | Ud | Descripción | Rendimiento | Precio | Importe |
|---|---|---|---|---|---|
| TO02100 | h | OFICIAL 1ª | 0.2 | 19.85 | 3.97 |
| TP00100 | h | PEÓN ESPECIAL | 0.6 | 18.9 | 11.34 |
| CH80040 | m3 | HORMIGÓN HA-35/P/20/IIa, SUMINISTRADO | 1.03 | 68.24 | 70.29 |
| MV00100 | h | VIBRADOR | 0.3 | 1.51 | 0.45 |
|  |  | Total |  |  | 86.05 |

###### 05HHL Losas

**05HHL00003** m3 HORMIGÓN PARA ARMAR HA-25/P/20/IIa EN LOSAS
Precio: 77.98
Hormigón para armar HA-25/P/20/IIa, consistencia plástica y tamaño máximo del árido 20 mm, en losas, suministrado y puesto en obra, incluso p.p. de limpieza de fondos, vibrado, curado, pasos de tuberías, reservas necesarias y ejecución de juntas; construido según EHE y NCSR-02. Medido el volumen teórico ejecutado.

| Código | Ud | Descripción | Rendimiento | Precio | Importe |
|---|---|---|---|---|---|
| TO02100 | h | OFICIAL 1ª | 0.2 | 19.85 | 3.97 |
| TP00100 | h | PEÓN ESPECIAL | 0.6 | 18.9 | 11.34 |
| CH02920 | m3 | HORMIGÓN HA-25/P/20/IIa, SUMINISTRADO | 1.03 | 60.26 | 62.07 |
| MV00100 | h | VIBRADOR | 0.3 | 1.51 | 0.45 |
| WW00400 | u | PEQUEÑO MATERIAL | 0.5 | 0.3 | 0.15 |
|  |  | Total |  |  | 77.98 |

**05HHL00103** m3 HORMIGÓN PARA ARMAR HA-30/P/20/IIa EN LOSAS
Precio: 83.18
Hormigón para armar HA-30/P/20/IIa, consistencia plástica y tamaño máximo del árido 20 mm, en losas, suministrado y puesto en obra, incluso p.p. de limpieza de fondos, vibrado, curado, pasos de tuberías, reservas necesarias y ejecución de juntas; construido según EHE y NCSR-02. Medido el volumen teórico ejecutado.

| Código | Ud | Descripción | Rendimiento | Precio | Importe |
|---|---|---|---|---|---|
| TO02100 | h | OFICIAL 1ª | 0.2 | 19.85 | 3.97 |
| TP00100 | h | PEÓN ESPECIAL | 0.6 | 18.9 | 11.34 |
| CH80020 | m3 | HORMIGÓN HA-30/P/20/IIa, SUMINISTRADO | 1.03 | 65.19 | 67.15 |
| MV00100 | h | VIBRADOR | 0.3 | 1.51 | 0.45 |
| WW00400 | u | PEQUEÑO MATERIAL | 0.91 | 0.3 | 0.27 |
|  |  | Total |  |  | 83.18 |

**05HHL00153** m3 HORMIGÓN PARA ARMAR HA-35/P/20/IIa EN LOSAS
Precio: 86.32
Hormigón para armar HA-35/P/20/IIa, consistencia plástica y tamaño máximo del árido 20 mm, en losas, suministrado y puesto en obra, incluso p.p. de limpieza de fondos, vibrado, curado, pasos de tuberías, reservas necesarias y ejecución de juntas; construido según EHE y NCSR-02. Medido el volumen teórico ejecutado.

| Código | Ud | Descripción | Rendimiento | Precio | Importe |
|---|---|---|---|---|---|
| TO02100 | h | OFICIAL 1ª | 0.2 | 19.85 | 3.97 |
| TP00100 | h | PEÓN ESPECIAL | 0.6 | 18.9 | 11.34 |
| CH80040 | m3 | HORMIGÓN HA-35/P/20/IIa, SUMINISTRADO | 1.03 | 68.24 | 70.29 |
| MV00100 | h | VIBRADOR | 0.3 | 1.51 | 0.45 |
| WW00400 | u | PEQUEÑO MATERIAL | 0.91 | 0.3 | 0.27 |
|  |  | Total |  |  | 86.32 |

###### 05HHM Muros

**05HHM00003** m3 HORMIGÓN PARA ARMAR HA-25/P/20/IIa EN MUROS
Precio: 73
Hormigón para armar HA-25/P/20/IIa, consistencia plástica y tamaño máximo del árido 20 mm, en muros, suministrado y puesto en obra, incluso p.p. de limpieza de fondos, vibrado, curado, pasos de tuberías, reservas necesarias y ejecución de juntas; construido según EHE y NCSR-02. Medido el volumen teórico ejecutado.

| Código | Ud | Descripción | Rendimiento | Precio | Importe |
|---|---|---|---|---|---|
| TP00100 | h | PEÓN ESPECIAL | 0.55 | 18.9 | 10.40 |
| CH02920 | m3 | HORMIGÓN HA-25/P/20/IIa, SUMINISTRADO | 1.03 | 60.26 | 62.07 |
| MV00100 | h | VIBRADOR | 0.15 | 1.51 | 0.23 |
| WW00400 | u | PEQUEÑO MATERIAL | 1 | 0.3 | 0.30 |
|  |  | Total |  |  | 73 |

**05HHM00103** m3 HORMIGÓN PARA ARMAR HA-30/P/20/IIa EN MUROS
Precio: 78.08
Hormigón para armar HA-30/P/20/IIa, consistencia plástica y tamaño máximo del árido 20 mm, en muros, suministrado y puesto en obra, incluso p.p. de limpieza de fondos, vibrado, curado, pasos de tuberías, reservas necesarias y ejecución de juntas; construido según EHE y NCSR-02. Medido el volumen teórico ejecutado.

| Código | Ud | Descripción | Rendimiento | Precio | Importe |
|---|---|---|---|---|---|
| TP00100 | h | PEÓN ESPECIAL | 0.55 | 18.9 | 10.40 |
| CH80020 | m3 | HORMIGÓN HA-30/P/20/IIa, SUMINISTRADO | 1.03 | 65.19 | 67.15 |
| MV00100 | h | VIBRADOR | 0.15 | 1.51 | 0.23 |
| WW00400 | u | PEQUEÑO MATERIAL | 1 | 0.3 | 0.30 |
|  |  | Total |  |  | 78.08 |

**05HHM00153** m3 HORMIGÓN PARA ARMAR HA-35/P/20/IIa EN MUROS
Precio: 81.22
Hormigón para armar HA-35/P/20/IIa, consistencia plástica y tamaño máximo del árido 20 mm, en muros, suministrado y puesto en obra, incluso p.p. de limpieza de fondos, vibrado, curado, pasos de tuberías, reservas necesarias y ejecución de juntas; construido según EHE y NCSR-02. Medido el volumen teórico ejecutado.

| Código | Ud | Descripción | Rendimiento | Precio | Importe |
|---|---|---|---|---|---|
| TP00100 | h | PEÓN ESPECIAL | 0.55 | 18.9 | 10.40 |
| CH80040 | m3 | HORMIGÓN HA-35/P/20/IIa, SUMINISTRADO | 1.03 | 68.24 | 70.29 |
| MV00100 | h | VIBRADOR | 0.15 | 1.51 | 0.23 |
| WW00400 | u | PEQUEÑO MATERIAL | 1 | 0.3 | 0.30 |
|  |  | Total |  |  | 81.22 |

###### 05HHP Pilares

**05HHP00003** m3 HORMIGÓN PARA ARMAR HA-25/P/20/IIa EN PILARES
Precio: 73.71
Hormigón para armar HA-25/P/20/IIa, consistencia plástica y tamaño máximo del árido 20 mm, en pilares, suministrado y puesto en obra, incluso p.p. de limpieza de fondos, vibrado y curado; construido según EHE y NCSR-02. Medido el volumen teórico ejecutado.

| Código | Ud | Descripción | Rendimiento | Precio | Importe |
|---|---|---|---|---|---|
| TP00100 | h | PEÓN ESPECIAL | 0.6 | 18.9 | 11.34 |
| CH02920 | m3 | HORMIGÓN HA-25/P/20/IIa, SUMINISTRADO | 1.03 | 60.26 | 62.07 |
| MV00100 | h | VIBRADOR | 0.2 | 1.51 | 0.30 |
|  |  | Total |  |  | 73.71 |

**05HHP00103** m3 HORMIGÓN PARA ARMAR HA-30/P/20/IIa EN PILARES
Precio: 78.79
Hormigón para armar HA-30/P/20/IIa, consistencia plástica y tamaño máximo del árido 20 mm, en pilares, suministrado y puesto en obra, incluso p.p. de limpieza de fondos, vibrado y curado; construido según EHE y NCSR-02. Medido el volumen teorico ejecutado.

| Código | Ud | Descripción | Rendimiento | Precio | Importe |
|---|---|---|---|---|---|
| TP00100 | h | PEÓN ESPECIAL | 0.6 | 18.9 | 11.34 |
| CH80020 | m3 | HORMIGÓN HA-30/P/20/IIa, SUMINISTRADO | 1.03 | 65.19 | 67.15 |
| MV00100 | h | VIBRADOR | 0.2 | 1.51 | 0.30 |
|  |  | Total |  |  | 78.79 |

**05HHP00153** m3 HORMIGÓN PARA ARMAR HA-35/P/20/IIa EN PILARES
Precio: 81.93
Hormigón para armar HA-35/P/20/IIa, consistencia plástica y tamaño máximo del árido 20 mm, en pilares, suministrado y puesto en obra, incluso p.p. de limpieza de fondos, vibrado y curado; construido según EHE y NCSR-02. Medido el volumen teorico ejecutado.

| Código | Ud | Descripción | Rendimiento | Precio | Importe |
|---|---|---|---|---|---|
| TP00100 | h | PEÓN ESPECIAL | 0.6 | 18.9 | 11.34 |
| CH80040 | m3 | HORMIGÓN HA-35/P/20/IIa, SUMINISTRADO | 1.03 | 68.24 | 70.29 |
| MV00100 | h | VIBRADOR | 0.2 | 1.51 | 0.30 |
|  |  | Total |  |  | 81.93 |

###### 05HHW Varios (04/06/2007)

##### 05HR Armados (04/06/2007)

###### 05HRJ Vigas

**05HRJ80010** m3 HORM. ARM. HA-25/P/20/IIa EN VIGAS PLANAS I/ENC. REVESTIR
Precio: 358.34
Hormigón armado HA-25/P/20/IIa, consistencia plástica y tamaño máximo del árido 20 mm, en vigas planas, para revestir, suministrado y puesta en obra, armadura de acero B 400 S con una cuantía de 95 kg/m3, incluso p.p. de encofrado de madera, desencofrado, limpieza de fondos, ferrallado, separadores, vibrado y curado; construido según EHE y NCSR-02. Medido el volumen teórico ejecutado.

| Código | Ud | Descripción | Rendimiento | Precio | Importe |
|---|---|---|---|---|---|
| 05HAC00010 | kg | ACERO EN BARRAS CORRUGADAS TIPO B400S | 95 | 1.16 | 110.20 |
| 05HED00001 | m2 | DESENCOFRADO ELEM. HORM. A REVESTIR ENC. CON MADERA | 10.5 | 3.44 | 36.12 |
| 05HEM00051 | m2 | ENCOFRADO DE MADERA DE PINO EN VIGAS PARA REVESTIR | 10.5 | 12.78 | 134.19 |
| 05HHJ00003 | m3 | HORMIGÓN PARA ARMAR HA-25/P/20/IIa EN VIGAS | 1 | 77.83 | 77.83 |
|  |  | Total |  |  | 358.34 |

**05HRJ80020** m3 HORM. ARM. HA-30/P/20/IIa EN VIGAS PLANAS I/ENC. REVESTIR
Precio: 376.72
Hormigón armado HA-30/P/20/IIa, consistencia plástica y tamaño máximo del árido 20 mm, en vigas planas, para revestir, suministrado y puesta en obra, armadura de acero B 500 S con una cuantía de 95 kg/m3, incluso p.p. de encofrado de madera, desencofrado, limpieza de fondos, ferrallado, separadores, vibrado y curado; construido según EHE y NCSR-02. Medido el volumen teórico ejecutado.

| Código | Ud | Descripción | Rendimiento | Precio | Importe |
|---|---|---|---|---|---|
| 05HAC00015 | kg | ACERO EN BARRAS CORRUGADAS TIPO B500S | 95 | 1.3 | 123.50 |
| 05HED00001 | m2 | DESENCOFRADO ELEM. HORM. A REVESTIR ENC. CON MADERA | 10.5 | 3.44 | 36.12 |
| 05HEM00051 | m2 | ENCOFRADO DE MADERA DE PINO EN VIGAS PARA REVESTIR | 10.5 | 12.78 | 134.19 |
| 05HHJ00103 | m3 | HORMIGÓN PARA ARMAR HA-30/P/20/IIa EN VIGAS | 1 | 82.91 | 82.91 |
|  |  | Total |  |  | 376.72 |

**05HRJ80040** m3 HORM. ARM. HA-25/P/20/IIa EN VIGAS PLANAS I/ENC. MAD. VISTO
Precio: 468.28
Hormigón armado HA-25/P/20/IIa, consistencia plástica y tamaño máximo del árido 20 mm, en vigas planas, para quedar visto, suministrado y puesta en obra, armadura de acero B 500 S con una cuantía de 95 kg/m3, incluso p.p. de encofrado de madera, desencofrado, limpieza de fondos, ferrallado, separadores, vibrado y curado; construido según EHE y NCSR-02. Medido el volumen teórico ejecutado.

| Código | Ud | Descripción | Rendimiento | Precio | Importe |
|---|---|---|---|---|---|
| 05HAC00010 | kg | ACERO EN BARRAS CORRUGADAS TIPO B400S | 95 | 1.16 | 110.20 |
| 05HED00101 | m2 | DESENCOFRADO ELEM. HORM. VISTO ENC. CON MADERA | 10.5 | 4.77 | 50.09 |
| 05HEM00225 | m2 | ENCOFRADO DE MADERA EN VIGAS PARA HORMIGÓN VISTO | 10.5 | 21.92 | 230.16 |
| 05HHJ00003 | m3 | HORMIGÓN PARA ARMAR HA-25/P/20/IIa EN VIGAS | 1 | 77.83 | 77.83 |
|  |  | Total |  |  | 468.28 |

**05HRJ80050** m3 HORM. ARM. HA-30/P/20/IIa EN VIGAS PLANAS I/ENC. MAD. VISTO
Precio: 486.66
Hormigón armado HA-30/P/20/IIa, consistencia plástica y tamaño máximo del árido 20 mm, en vigas planas, para quedar visto, suministrado y puesta en obra, armadura de acero B 500 S con una cuantía de 95 kg/m3, incluso p.p. de encofrado de madera, desencofrado, limpieza de fondos, ferrallado, separadores, vibrado y curado; construido según EHE y NCSR-02. Medido el volumen teórico ejecutado.

| Código | Ud | Descripción | Rendimiento | Precio | Importe |
|---|---|---|---|---|---|
| 05HAC00015 | kg | ACERO EN BARRAS CORRUGADAS TIPO B500S | 95 | 1.3 | 123.50 |
| 05HED00101 | m2 | DESENCOFRADO ELEM. HORM. VISTO ENC. CON MADERA | 10.5 | 4.77 | 50.09 |
| 05HEM00225 | m2 | ENCOFRADO DE MADERA EN VIGAS PARA HORMIGÓN VISTO | 10.5 | 21.92 | 230.16 |
| 05HHJ00103 | m3 | HORMIGÓN PARA ARMAR HA-30/P/20/IIa EN VIGAS | 1 | 82.91 | 82.91 |
|  |  | Total |  |  | 486.66 |

**05HRJ80100** m3 HORM. ARM. HA-25/P/20/IIa EN VIGAS DESCUELGUE I/ENC. REVESTIR
Precio: 366.45
Hormigón armado HA-25/P/20/IIa, consistencia plástica y tamaño máximo del árido 20 mm, en vigas de descuelgue, para revestir, suministrado y puesta en obra, armadura de acero B 400 S con una cuantía de 95 kg/m3, incluso p.p. de encofrado de madera, desencofrado, limpieza de fondos, ferrallado, separadores, vibrado y curado; construido según EHE y NCSR-02. Medido el volumen teórico ejecutado.

| Código | Ud | Descripción | Rendimiento | Precio | Importe |
|---|---|---|---|---|---|
| 05HAC00010 | kg | ACERO EN BARRAS CORRUGADAS TIPO B400S | 95 | 1.16 | 110.20 |
| 05HED00001 | m2 | DESENCOFRADO ELEM. HORM. A REVESTIR ENC. CON MADERA | 11 | 3.44 | 37.84 |
| 05HEM00051 | m2 | ENCOFRADO DE MADERA DE PINO EN VIGAS PARA REVESTIR | 11 | 12.78 | 140.58 |
| 05HHJ00003 | m3 | HORMIGÓN PARA ARMAR HA-25/P/20/IIa EN VIGAS | 1 | 77.83 | 77.83 |
|  |  | Total |  |  | 366.45 |

**05HRJ80110** m3 HORM. ARM. HA-30/P/20/IIa EN VIGAS DESCUELGUE I/ENC. REVESTIR
Precio: 384.83
Hormigón armado HA-30/P/20/IIa, consistencia plástica y tamaño máximo del árido 20 mm, en vigas de descuelgue, para revestir, suministrado y puesta en obra, armadura de acero B 500 S con una cuantía de 95 kg/m3, incluso p.p. de encofrado de madera, desencofrado, limpieza de fondos, ferrallado, separadores, vibrado y curado; construido según EHE y NCSR-02. Medido el volumen teórico ejecutado.

| Código | Ud | Descripción | Rendimiento | Precio | Importe |
|---|---|---|---|---|---|
| 05HAC00015 | kg | ACERO EN BARRAS CORRUGADAS TIPO B500S | 95 | 1.3 | 123.50 |
| 05HED00001 | m2 | DESENCOFRADO ELEM. HORM. A REVESTIR ENC. CON MADERA | 11 | 3.44 | 37.84 |
| 05HEM00051 | m2 | ENCOFRADO DE MADERA DE PINO EN VIGAS PARA REVESTIR | 11 | 12.78 | 140.58 |
| 05HHJ00103 | m3 | HORMIGÓN PARA ARMAR HA-30/P/20/IIa EN VIGAS | 1 | 82.91 | 82.91 |
|  |  | Total |  |  | 384.83 |

**05HRJ80150** m3 HORM. ARM. HA-25/P/20/IIa EN VIGAS DESCUELGUE I/ENC. MAD. VISTO
Precio: 481.62
Hormigón armado HA-25/P/20/IIa, consistencia plástica y tamaño máximo del árido 20 mm, en vigas de descuelgue, para quedar visto, suministrado y puesta en obra, armadura de acero B 400 S con una cuantía de 95 kg/m3, incluso p.p. de encofrado de madera, desencofrado, limpieza de fondos, ferrallado, separadores, vibrado y curado; construido según EHE y NCSR-02. Medido el volumen teórico ejecutado.

| Código | Ud | Descripción | Rendimiento | Precio | Importe |
|---|---|---|---|---|---|
| 05HAC00010 | kg | ACERO EN BARRAS CORRUGADAS TIPO B400S | 95 | 1.16 | 110.20 |
| 05HED00101 | m2 | DESENCOFRADO ELEM. HORM. VISTO ENC. CON MADERA | 11 | 4.77 | 52.47 |
| 05HEM00225 | m2 | ENCOFRADO DE MADERA EN VIGAS PARA HORMIGÓN VISTO | 11 | 21.92 | 241.12 |
| 05HHJ00003 | m3 | HORMIGÓN PARA ARMAR HA-25/P/20/IIa EN VIGAS | 1 | 77.83 | 77.83 |
|  |  | Total |  |  | 481.62 |

**05HRJ80160** m3 HORM. ARM. HA-30/P/20/IIa EN VIGAS DESCUELGUE I/ENC. MAD. VISTO
Precio: 500
Hormigón armado HA-30/P/20/IIa, consistencia plástica y tamaño máximo del árido 20 mm, en vigas de descuelgue, para quedar visto, suministrado y puesta en obra, armadura de acero B 500 S con una cuantía de 95 kg/m3, incluso p.p. de encofrado de madera, desencofrado, limpieza de fondos, ferrallado, separadores, vibrado y curado; construido según EHE y NCSR-02. Medido el volumen teórico ejecutado.

| Código | Ud | Descripción | Rendimiento | Precio | Importe |
|---|---|---|---|---|---|
| 05HAC00015 | kg | ACERO EN BARRAS CORRUGADAS TIPO B500S | 95 | 1.3 | 123.50 |
| 05HED00101 | m2 | DESENCOFRADO ELEM. HORM. VISTO ENC. CON MADERA | 11 | 4.77 | 52.47 |
| 05HEM00225 | m2 | ENCOFRADO DE MADERA EN VIGAS PARA HORMIGÓN VISTO | 11 | 21.92 | 241.12 |
| 05HHJ00103 | m3 | HORMIGÓN PARA ARMAR HA-30/P/20/IIa EN VIGAS | 1 | 82.91 | 82.91 |
|  |  | Total |  |  | 500 |

###### 05HRL Losas

**05HRL80010** m3 HORM. ARM. HA-25/P/20/IIa EN LOSAS I/ENC. MADERA REVESTIR
Precio: 328.05
Hormigón armado HA-25/P/20/IIa, consistencia plástica y tamaño máximo del árido 20 mm, en losas planas, para revestir, suministrado y puesto en obra, armadura de acero B 400 S con una cuantía de 90 kg/m3, incluso p.p. de encofrado de madera, desencofrado, limpieza de fondos, ferrallado, separadores, vibrado, curado, pasos de tuberías, reservas necesarias y ejecución de juntas; construido según EHE y NCSR-02. Medido el volumen teórico ejecutado.

| Código | Ud | Descripción | Rendimiento | Precio | Importe |
|---|---|---|---|---|---|
| 05HAC00010 | kg | ACERO EN BARRAS CORRUGADAS TIPO B400S | 90 | 1.16 | 104.40 |
| 05HED00001 | m2 | DESENCOFRADO ELEM. HORM. A REVESTIR ENC. CON MADERA | 7 | 3.44 | 24.08 |
| 05HEM00101 | m2 | ENCOFRADO DE MADERA DE PINO EN LOSAS PARA REVESTIR | 7 | 17.37 | 121.59 |
| 05HHL00003 | m3 | HORMIGÓN PARA ARMAR HA-25/P/20/IIa EN LOSAS | 1 | 77.98 | 77.98 |
|  |  | Total |  |  | 328.05 |

**05HRL80020** m3 HORM. ARM. HA-30/P/20/IIa EN LOSAS I/ENC. MADERA REVESTIR
Precio: 345.85
Hormigón armado HA-30/P/20/IIa, consistencia plástica y tamaño máximo del árido 20 mm, en losas planas, para revestir, suministrado y puesto en obra, armadura de acero B 500 S con una cuantía de 90 kg/m3, incluso p.p. de encofrado de madera, desencofrado, limpieza de fondos, ferrallado, separadores, vibrado, curado, pasos de tuberías, reservas necesarias y ejecución de juntas; construido según EHE y NCSR-02. Medido el volumen teórico ejecutado.

| Código | Ud | Descripción | Rendimiento | Precio | Importe |
|---|---|---|---|---|---|
| 05HAC00015 | kg | ACERO EN BARRAS CORRUGADAS TIPO B500S | 90 | 1.3 | 117.00 |
| 05HED00001 | m2 | DESENCOFRADO ELEM. HORM. A REVESTIR ENC. CON MADERA | 7 | 3.44 | 24.08 |
| 05HEM00101 | m2 | ENCOFRADO DE MADERA DE PINO EN LOSAS PARA REVESTIR | 7 | 17.37 | 121.59 |
| 05HHL00103 | m3 | HORMIGÓN PARA ARMAR HA-30/P/20/IIa EN LOSAS | 1 | 83.18 | 83.18 |
|  |  | Total |  |  | 345.85 |

**05HRL80040** m3 HORM. ARM. HA-25/P/20/IIa EN LOSAS I/ENC. MADERA VISTO
Precio: 397.56
Hormigón armado HA-25/P/20/IIa, consistencia plástica y tamaño máximo del árido 20 mm, en losas planas, para quedar visto, suministrado y puesto en obra, armadura de acero B 400 S con una cuantía de 90 kg/m3, incluso p.p. de encofrado de madera, desencofrado, limpieza de fondos, ferrallado, separadores, vibrado, curado, pasos de tuberías, reservas necesarias y ejecución de juntas; construido según EHE y NCSR-02. Medido el volumen teórico ejecutado.

| Código | Ud | Descripción | Rendimiento | Precio | Importe |
|---|---|---|---|---|---|
| 05HAC00010 | kg | ACERO EN BARRAS CORRUGADAS TIPO B400S | 90 | 1.16 | 104.40 |
| 05HED00101 | m2 | DESENCOFRADO ELEM. HORM. VISTO ENC. CON MADERA | 7 | 4.77 | 33.39 |
| 05HEM80010 | m2 | ENCOFRADO DE MADERA DE PINO EN LOSAS HORMIGÓN VISTO | 7 | 25.97 | 181.79 |
| 05HHL00003 | m3 | HORMIGÓN PARA ARMAR HA-25/P/20/IIa EN LOSAS | 1 | 77.98 | 77.98 |
|  |  | Total |  |  | 397.56 |

**05HRL80050** m3 HORM. ARM. HA-30/P/20/IIa EN LOSAS I/ENC. MADERA VISTO
Precio: 415.36
Hormigón armado HA-30/P/20/IIa, consistencia plástica y tamaño máximo del árido 20 mm, en losas planas, para quedar visto, suministrado y puesto en obra, armadura de acero B 500 S con una cuantía de 90 kg/m3, incluso p.p. de encofrado de madera, desencofrado, limpieza de fondos, ferrallado, separadores, vibrado, curado, pasos de tuberías, reservas necesarias y ejecución de juntas; construido según EHE y NCSR-02. Medido el volumen teórico ejecutado.

| Código | Ud | Descripción | Rendimiento | Precio | Importe |
|---|---|---|---|---|---|
| 05HAC00015 | kg | ACERO EN BARRAS CORRUGADAS TIPO B500S | 90 | 1.3 | 117.00 |
| 05HED00101 | m2 | DESENCOFRADO ELEM. HORM. VISTO ENC. CON MADERA | 7 | 4.77 | 33.39 |
| 05HEM80010 | m2 | ENCOFRADO DE MADERA DE PINO EN LOSAS HORMIGÓN VISTO | 7 | 25.97 | 181.79 |
| 05HHL00103 | m3 | HORMIGÓN PARA ARMAR HA-30/P/20/IIa EN LOSAS | 1 | 83.18 | 83.18 |
|  |  | Total |  |  | 415.36 |

**05HRL80070** m3 HORM. ARM. HA-25/P/20/IIa EN LOSAS INCLIN. I/ENC. MADERA REV.
Precio: 328.05
Hormigón armado HA-25/P/20/IIa, consistencia plástica y tamaño máximo del árido 20 mm, en losas inclinadas, para revestir, suministrado y puesto en obra, armadura de acero B 400 S con una cuantía de 90 kg/m3, incluso p.p. de encofrado de madera, desencofrado, limpieza de fondos, ferrallado, separadores, vibrado, curado, pasos de tuberías, reservas necesarias y ejecución de juntas; construido según EHE. Medido el volumen teórico ejecutado.

| Código | Ud | Descripción | Rendimiento | Precio | Importe |
|---|---|---|---|---|---|
| 05HAC00010 | kg | ACERO EN BARRAS CORRUGADAS TIPO B400S | 90 | 1.16 | 104.40 |
| 05HED00001 | m2 | DESENCOFRADO ELEM. HORM. A REVESTIR ENC. CON MADERA | 7 | 3.44 | 24.08 |
| 05HEM00101 | m2 | ENCOFRADO DE MADERA DE PINO EN LOSAS PARA REVESTIR | 7 | 17.37 | 121.59 |
| 05HHL00003 | m3 | HORMIGÓN PARA ARMAR HA-25/P/20/IIa EN LOSAS | 1 | 77.98 | 77.98 |
|  |  | Total |  |  | 328.05 |

**05HRL80080** m3 HORM. ARM. HA-30/P/20/IIa EN LOSAS INCLIN. I/ENC. MADERA REV.
Precio: 345.85
Hormigón armado HA-30/P/20/IIa, consistencia plástica y tamaño máximo del árido 20 mm, en losas inclinadas, para revestir, suministrado y puesto en obra, armadura de acero B 500 S con una cuantía de 90 kg/m3, incluso p.p. de encofrado de madera, desencofrado, limpieza de fondos, ferrallado, separadores, vibrado, curado, pasos de tuberías, reservas necesarias y ejecución de juntas; construido según EHE. Medido el volumen teórico ejecutado.

| Código | Ud | Descripción | Rendimiento | Precio | Importe |
|---|---|---|---|---|---|
| 05HAC00015 | kg | ACERO EN BARRAS CORRUGADAS TIPO B500S | 90 | 1.3 | 117.00 |
| 05HED00001 | m2 | DESENCOFRADO ELEM. HORM. A REVESTIR ENC. CON MADERA | 7 | 3.44 | 24.08 |
| 05HEM00101 | m2 | ENCOFRADO DE MADERA DE PINO EN LOSAS PARA REVESTIR | 7 | 17.37 | 121.59 |
| 05HHL00103 | m3 | HORMIGÓN PARA ARMAR HA-30/P/20/IIa EN LOSAS | 1 | 83.18 | 83.18 |
|  |  | Total |  |  | 345.85 |

**05HRL80100** m3 HORM. ARM. HA-25/P/20/IIa EN LOSAS INCLIN. I/ENC. MADERA VISTO
Precio: 397.56
Hormigón armado HA-25/P/20/IIa, consistencia plástica y tamaño máximo del árido 20 mm, en losas inclinadas, para quedar visto, suministrado y puesto en obra, armadura de acero B 400 S con una cuantía de 90 kg/m3, incluso p.p. de encofrado de madera, desencofrado, limpieza de fondos, ferrallado, separadores, vibrado, curado, pasos de tuberías, reservas necesarias y ejecución de juntas; construido según EHE. Medido el volumen teórico ejecutado.

| Código | Ud | Descripción | Rendimiento | Precio | Importe |
|---|---|---|---|---|---|
| 05HAC00010 | kg | ACERO EN BARRAS CORRUGADAS TIPO B400S | 90 | 1.16 | 104.40 |
| 05HED00101 | m2 | DESENCOFRADO ELEM. HORM. VISTO ENC. CON MADERA | 7 | 4.77 | 33.39 |
| 05HEM80010 | m2 | ENCOFRADO DE MADERA DE PINO EN LOSAS HORMIGÓN VISTO | 7 | 25.97 | 181.79 |
| 05HHL00003 | m3 | HORMIGÓN PARA ARMAR HA-25/P/20/IIa EN LOSAS | 1 | 77.98 | 77.98 |
|  |  | Total |  |  | 397.56 |

**05HRL80110** m3 HORM. ARM. HA-30/P/20/IIa EN LOSAS INCLIN. I/ENC. MADERA VISTO
Precio: 415.36
Hormigón armado HA-30/P/20/IIa, consistencia plástica y tamaño máximo del árido 20 mm, en losas incliadas, para quedar visto, suministrado y puesto en obra, armadura de acero B 500 S con una cuantía de 90 kg/m3, incluso p.p. de encofrado de madera, desencofrado, limpieza de fondos, ferrallado, separadores, vibrado, curado, pasos de tuberías, reservas necesarias y ejecución de juntas; construido según EHE. Medido el volumen teórico ejecutado.

| Código | Ud | Descripción | Rendimiento | Precio | Importe |
|---|---|---|---|---|---|
| 05HAC00015 | kg | ACERO EN BARRAS CORRUGADAS TIPO B500S | 90 | 1.3 | 117.00 |
| 05HED00101 | m2 | DESENCOFRADO ELEM. HORM. VISTO ENC. CON MADERA | 7 | 4.77 | 33.39 |
| 05HEM80010 | m2 | ENCOFRADO DE MADERA DE PINO EN LOSAS HORMIGÓN VISTO | 7 | 25.97 | 181.79 |
| 05HHL00103 | m3 | HORMIGÓN PARA ARMAR HA-30/P/20/IIa EN LOSAS | 1 | 83.18 | 83.18 |
|  |  | Total |  |  | 415.36 |

**05HRL80160** m3 HORM. ARM. HA-25/P/20/IIa LOSAS INCL. I/ENC. MAD. REV. C/PELD.
Precio: 465.39
Hormigón armado HA-25/P/20/IIa, consistencia plástica y tamaño máximo del árido 20 mm, en losas inclinadas, para revestir, suministrado y puesto en obra, armadura de acero B 400 S con una cuantía de 120 kg/m3, incluso formación de peldañeado en H.A., p.p. de encofrado de madera, desencofrado, limpieza de fondos, ferrallado, separadores, vibrado, curado, pasos de tuberías, reservas necesarias y ejecución de juntas; construido según EHE. Medido el volumen teórico ejecutado.

| Código | Ud | Descripción | Rendimiento | Precio | Importe |
|---|---|---|---|---|---|
| 05HAC00010 | kg | ACERO EN BARRAS CORRUGADAS TIPO B400S | 90 | 1.16 | 104.40 |
| 05HED00001 | m2 | DESENCOFRADO ELEM. HORM. A REVESTIR ENC. CON MADERA | 13.6 | 3.44 | 46.78 |
| 05HEM00101 | m2 | ENCOFRADO DE MADERA DE PINO EN LOSAS PARA REVESTIR | 13.6 | 17.37 | 236.23 |
| 05HHL00003 | m3 | HORMIGÓN PARA ARMAR HA-25/P/20/IIa EN LOSAS | 1 | 77.98 | 77.98 |
|  |  | Total |  |  | 465.39 |

**05HRL80170** m3 HORM. ARM. HA-30/P/20/IIa LOSAS INCL. I/ENC. MAD. REV. C/PELD.
Precio: 483.19
Hormigón armado HA-30/P/20/IIa, consistencia plástica y tamaño máximo del árido 20 mm, en losas inclinadas, para revestir, suministrado y puesto en obra, armadura de acero B 500 S con una cuantía de 120 kg/m3, incluso formación de peldañeado en H.A., p.p. de encofrado de madera, desencofrado, limpieza de fondos, ferrallado, separadores, vibrado, curado, pasos de tuberías, reservas necesarias y ejecución de juntas; construido según EHE. Medido el volumen teórico ejecutado.

| Código | Ud | Descripción | Rendimiento | Precio | Importe |
|---|---|---|---|---|---|
| 05HAC00015 | kg | ACERO EN BARRAS CORRUGADAS TIPO B500S | 90 | 1.3 | 117.00 |
| 05HED00001 | m2 | DESENCOFRADO ELEM. HORM. A REVESTIR ENC. CON MADERA | 13.6 | 3.44 | 46.78 |
| 05HEM00101 | m2 | ENCOFRADO DE MADERA DE PINO EN LOSAS PARA REVESTIR | 13.6 | 17.37 | 236.23 |
| 05HHL00103 | m3 | HORMIGÓN PARA ARMAR HA-30/P/20/IIa EN LOSAS | 1 | 83.18 | 83.18 |
|  |  | Total |  |  | 483.19 |

**05HRL80190** m3 HORM. ARM. HA-25/P/20/IIa LOSAS INCL. I/ENC. MAD. VISTO C/PELD.
Precio: 600.44
Hormigón armado HA-25/P/20/IIa, consistencia plástica y tamaño máximo del árido 20 mm, en losas inclinadas, para quedar visto, suministrado y puesto en obra, armadura de acero B 400 S con una cuantía de 120 kg/m3, incluso formación de peldañeado en H.A., p.p. de encofrado de madera, desencofrado, limpieza de fondos, ferrallado, separadores, vibrado, curado, pasos de tuberías, reservas necesarias y ejecución de juntas; construido según EHE. Medido el volumen teórico ejecutado.

| Código | Ud | Descripción | Rendimiento | Precio | Importe |
|---|---|---|---|---|---|
| 05HAC00010 | kg | ACERO EN BARRAS CORRUGADAS TIPO B400S | 90 | 1.16 | 104.40 |
| 05HED00101 | m2 | DESENCOFRADO ELEM. HORM. VISTO ENC. CON MADERA | 13.6 | 4.77 | 64.87 |
| 05HEM80010 | m2 | ENCOFRADO DE MADERA DE PINO EN LOSAS HORMIGÓN VISTO | 13.6 | 25.97 | 353.19 |
| 05HHL00003 | m3 | HORMIGÓN PARA ARMAR HA-25/P/20/IIa EN LOSAS | 1 | 77.98 | 77.98 |
|  |  | Total |  |  | 600.44 |

**05HRL80200** m3 HORM. ARM. HA-30/P/20/IIa LOSAS INCL. I/ENC. MAD. VISTO C/PELD.
Precio: 618.24
Hormigón armado HA-30/P/20/IIa, consistencia plástica y tamaño máximo del árido 20 mm, en losas inclinadas, para quedar visto, revestir, suministrado y puesto en obra, armadura de acero B 500 S con una cuantía de 120 kg/m3, incluso formación de peldañeado en H.A., p.p. de encofrado de madera, desencofrado, limpieza de fondos, ferrallado, separadores, vibrado, curado, pasos de tuberías, reservas necesarias y ejecución de juntas; construido según EHE. Medido el volumen teórico ejecutado.

| Código | Ud | Descripción | Rendimiento | Precio | Importe |
|---|---|---|---|---|---|
| 05HAC00015 | kg | ACERO EN BARRAS CORRUGADAS TIPO B500S | 90 | 1.3 | 117.00 |
| 05HED00101 | m2 | DESENCOFRADO ELEM. HORM. VISTO ENC. CON MADERA | 13.6 | 4.77 | 64.87 |
| 05HEM80010 | m2 | ENCOFRADO DE MADERA DE PINO EN LOSAS HORMIGÓN VISTO | 13.6 | 25.97 | 353.19 |
| 05HHL00103 | m3 | HORMIGÓN PARA ARMAR HA-30/P/20/IIa EN LOSAS | 1 | 83.18 | 83.18 |
|  |  | Total |  |  | 618.24 |

###### 05HRM Muros

**05HRM80040** m3 HORM. ARM. HA-25/P/20/IIa EN MUROS I/ENC. MET. 2C. REV.
Precio: 454.24
Hormigón armado HA-25/P/20/IIa, consistencia plástica y tamaño máximo del árido 20 mm, en muros, suministrado y puesto en obra, armadura de acero B 400 S con una cuantía de 85 kg/m3, incluso p.p. de encofrado metálico a dos caras para revestir, limpieza de fondos, ferrallado, separadores, vibrado, curado, pasos de tuberías, reservas necesarias y ejecución de juntas; construido según EHE y NCSR-02. Medido el volumen teórico ejecutado.

| Código | Ud | Descripción | Rendimiento | Precio | Importe |
|---|---|---|---|---|---|
| 03ACC00010 | kg | ACERO EN BARRAS CORRUGADAS B400S EN CIMENT. | 85 | 1.16 | 98.60 |
| 03ERT80060 | m2 | ENCOFRADO METÁLICO 2 C. EN MURO DE CONTENCIÓN | 8 | 35.33 | 282.64 |
| 05HHM00003 | m3 | HORMIGÓN PARA ARMAR HA-25/P/20/IIa EN MUROS | 1 | 73 | 73.00 |
|  |  | Total |  |  | 454.24 |

**05HRM80050** m3 HORM. ARM. HA-30/P/20/IIa EN MUROS I/ENC. MET. 2C. REV.
Precio: 471.22
Hormigón armado HA-30/P/20/IIa, consistencia plástica y tamaño máximo del árido 20 mm, en muros, suministrado y puesto en obra, armadura de acero B 500 S con una cuantía de 85 kg/m3, incluso p.p. de encofrado metálico a dos caras para revestir, limpieza de fondos, ferrallado, separadores, vibrado, curado, pasos de tuberías, reservas necesarias y ejecución de juntas; construido según EHE y NCSR-02. Medido el volumen teórico ejecutado.

| Código | Ud | Descripción | Rendimiento | Precio | Importe |
|---|---|---|---|---|---|
| 03ACC00011 | kg | ACERO EN BARRAS CORRUGADAS B500S EN CIMENT. | 85 | 1.3 | 110.50 |
| 03ERT80060 | m2 | ENCOFRADO METÁLICO 2 C. EN MURO DE CONTENCIÓN | 8 | 35.33 | 282.64 |
| 05HHM00103 | m3 | HORMIGÓN PARA ARMAR HA-30/P/20/IIa EN MUROS | 1 | 78.08 | 78.08 |
|  |  | Total |  |  | 471.22 |

**05HRM80100** m3 HORM. ARM. HA-25/P/20/IIa EN MUROS I/ENC. MAD. 2C. VISTAS
Precio: 494.32
Hormigón armado HA-25/P/20/IIa, consistencia plástica y tamaño máximo del árido 20 mm, en muros, suministrado y puesto en obra, armadura de acero B 400 S con una cuantía de 85 kg/m3, incluso p.p. de encofrado de madera a dos caras para quedar vistas, limpieza de fondos, ferrallado, separadores, vibrado, curado, pasos de tuberías, reservas necesarias y ejecución de juntas; construido según EHE y NCSR-02. Medido el volumen teórico ejecutado.

| Código | Ud | Descripción | Rendimiento | Precio | Importe |
|---|---|---|---|---|---|
| 03ACC00010 | kg | ACERO EN BARRAS CORRUGADAS B400S EN CIMENT. | 85 | 1.16 | 98.60 |
| 03ERM80080 | m2 | ENCOFRADO MAD. AGLOM. TRAT. FENOL. 2 C. EN MURO DE CONTENCIÓN | 8 | 40.34 | 322.72 |
| 05HHM00003 | m3 | HORMIGÓN PARA ARMAR HA-25/P/20/IIa EN MUROS | 1 | 73 | 73.00 |
|  |  | Total |  |  | 494.32 |

**05HRM80110** m3 HORM. ARM. HA-30/P/20/IIa EN MUROS I/ENC. MAD. 2C. VISTAS
Precio: 511.3
Hormigón armado HA-30/P/20/IIa, consistencia plástica y tamaño máximo del árido 20 mm, en muros, suministrado y puesto en obra, armadura de acero B 500 S con una cuantía de 85 kg/m3, incluso p.p. de encofrado de madera a dos caras para quedar vistas, limpieza de fondos, ferrallado, separadores, vibrado, curado, pasos de tuberías, reservas necesarias y ejecución de juntas; construido según EHE y NCSR-02. Medido el volumen teórico ejecutado.

| Código | Ud | Descripción | Rendimiento | Precio | Importe |
|---|---|---|---|---|---|
| 03ACC00011 | kg | ACERO EN BARRAS CORRUGADAS B500S EN CIMENT. | 85 | 1.3 | 110.50 |
| 03ERM80080 | m2 | ENCOFRADO MAD. AGLOM. TRAT. FENOL. 2 C. EN MURO DE CONTENCIÓN | 8 | 40.34 | 322.72 |
| 05HHM00103 | m3 | HORMIGÓN PARA ARMAR HA-30/P/20/IIa EN MUROS | 1 | 78.08 | 78.08 |
|  |  | Total |  |  | 511.3 |

###### 05HRP Pilares

**05HRP80010** m3 HORM. ARM. HA-25/P/20/IIa EN PILARES I/ENC. MET. REV.
Precio: 312.19
Hormigón armado HA-25/P/20/IIa, consistencia plástica y tamaño máximo del árido 20 mm, en pilares, para revestir, suministrado y puesto en obra, armadura de acero B 400 S con una cuantía de 120 kg/m3, incluso p.p. de encofrado metálico, desencofrado, limpieza de fondos, ferrallado, separadores, vibrado y curado; construido según EHE y NCSR-02. Medido el volumen teórico ejecutado.

| Código | Ud | Descripción | Rendimiento | Precio | Importe |
|---|---|---|---|---|---|
| 03ACC00010 | kg | ACERO EN BARRAS CORRUGADAS B400S EN CIMENT. | 125 | 1.16 | 145.00 |
| 05HET00001 | m2 | ENCOFRADO METÁLICO EN PILARES PARA REVESTIR | 12 | 7.79 | 93.48 |
| 05HHP00003 | m3 | HORMIGÓN PARA ARMAR HA-25/P/20/IIa EN PILARES | 1 | 73.71 | 73.71 |
|  |  | Total |  |  | 312.19 |

**05HRP80020** m3 HORM. ARM. HA-30/P/20/IIa EN PILARES I/ENC. MET. REV.
Precio: 334.77
Hormigón armado HA-30/P/20/IIa, consistencia plástica y tamaño máximo del árido 20 mm, en pilares, para revestir, suministrado y puesto en obra, armadura de acero B 500 S con una cuantía de 120 kg/m3, incluso p.p. de encofrado metálico, desencofrado, limpieza de fondos, ferrallado, separadores, vibrado y curado; construido según EHE y NCSR-02. Medido el volumen teórico ejecutado.

| Código | Ud | Descripción | Rendimiento | Precio | Importe |
|---|---|---|---|---|---|
| 03ACC00011 | kg | ACERO EN BARRAS CORRUGADAS B500S EN CIMENT. | 125 | 1.3 | 162.50 |
| 05HET00001 | m2 | ENCOFRADO METÁLICO EN PILARES PARA REVESTIR | 12 | 7.79 | 93.48 |
| 05HHP00103 | m3 | HORMIGÓN PARA ARMAR HA-30/P/20/IIa EN PILARES | 1 | 78.79 | 78.79 |
|  |  | Total |  |  | 334.77 |

**05HRP80100** m3 HORM. ARM. HA-25/P/20/IIa EN PILARES I/ENC. MAD. VISTO
Precio: 458.59
Hormigón armado HA-25/P/20/IIa, consistencia plástica y tamaño máximo del árido 20 mm, en pilares, para quedar vistor, suministrado y puesto en obra, armadura de acero B 400 S con una cuantía de 120 kg/m3, incluso p.p. de encofrado de madera, desencofrado, limpieza de fondos, ferrallado, separadores, vibrado y curado; construido según EHE y NCSR-02. Medido el volumen teórico ejecutado.

| Código | Ud | Descripción | Rendimiento | Precio | Importe |
|---|---|---|---|---|---|
| 03ACC00010 | kg | ACERO EN BARRAS CORRUGADAS B400S EN CIMENT. | 125 | 1.16 | 145.00 |
| 05HEM00201 | m2 | ENCOFRADO DE MADERA EN PILARES PARA HORMIGÓN VISTO | 12 | 19.99 | 239.88 |
| 05HHP00003 | m3 | HORMIGÓN PARA ARMAR HA-25/P/20/IIa EN PILARES | 1 | 73.71 | 73.71 |
|  |  | Total |  |  | 458.59 |

**05HRP80110** m3 HORM. ARM. HA-30/P/20/IIa EN PILARES I/ENC. MAD. VISTO
Precio: 481.17
Hormigón armado HA-30/P/20/IIa, consistencia plástica y tamaño máximo del árido 20 mm, en pilares, para quedar visto, suministrado y puesto en obra, armadura de acero B 500 S con una cuantía de 120 kg/m3, incluso p.p. de encofrado de madera, desencofrado, limpieza de fondos, ferrallado, separadores, vibrado y curado; construido según EHE y NCSR-02. Medido el volumen teórico ejecutado.

| Código | Ud | Descripción | Rendimiento | Precio | Importe |
|---|---|---|---|---|---|
| 03ACC00011 | kg | ACERO EN BARRAS CORRUGADAS B500S EN CIMENT. | 125 | 1.3 | 162.50 |
| 05HEM00201 | m2 | ENCOFRADO DE MADERA EN PILARES PARA HORMIGÓN VISTO | 12 | 19.99 | 239.88 |
| 05HHP00103 | m3 | HORMIGÓN PARA ARMAR HA-30/P/20/IIa EN PILARES | 1 | 78.79 | 78.79 |
|  |  | Total |  |  | 481.17 |

**05HRP80200** m3 HORM. ARM. HA-25/P/20/IIa EN PILARES CIRCUL. I/ENC. MET. REV.
Precio: 333.31
Hormigón armado HA-25/P/20/IIa, consistencia plástica y tamaño máximo del árido 20 mm, en pilares circulares, para revestir, suministrado y puesto en obra, armadura de acero B 400 S con una cuantía de 120 kg/m3, incluso p.p. de encofrado metálico, desencofrado, limpieza de fondos, ferrallado, separadores, vibrado y curado; construido según EHE y NCSR-02. Medido el volumen teórico ejecutado.

| Código | Ud | Descripción | Rendimiento | Precio | Importe |
|---|---|---|---|---|---|
| 03ACC00010 | kg | ACERO EN BARRAS CORRUGADAS B400S EN CIMENT. | 125 | 1.16 | 145.00 |
| 05HET00010 | m2 | ENCOFRADO METÁLICO EN PILARES CIRCULARES | 12 | 9.55 | 114.60 |
| 05HHP00003 | m3 | HORMIGÓN PARA ARMAR HA-25/P/20/IIa EN PILARES | 1 | 73.71 | 73.71 |
|  |  | Total |  |  | 333.31 |

**05HRP80210** m3 HORM. ARM. HA-30/P/20/IIa EN PILARES CIRCUL. I/ENC. MET. REV.
Precio: 355.89
Hormigón armado HA-30/P/20/IIa, consistencia plástica y tamaño máximo del árido 20 mm, en pilares circulares, para revestir, suministrado y puesto en obra, armadura de acero B 500 S con una cuantía de 120 kg/m3, incluso p.p. de encofrado metálico, desencofrado, limpieza de fondos, ferrallado, separadores, vibrado y curado; construido según EHE y NCSR-02. Medido el volumen teórico ejecutado.

| Código | Ud | Descripción | Rendimiento | Precio | Importe |
|---|---|---|---|---|---|
| 03ACC00011 | kg | ACERO EN BARRAS CORRUGADAS B500S EN CIMENT. | 125 | 1.3 | 162.50 |
| 05HET00010 | m2 | ENCOFRADO METÁLICO EN PILARES CIRCULARES | 12 | 9.55 | 114.60 |
| 05HHP00103 | m3 | HORMIGÓN PARA ARMAR HA-30/P/20/IIa EN PILARES | 1 | 78.79 | 78.79 |
|  |  | Total |  |  | 355.89 |

**05HRP80300** m3 HORM. ARM. HA-25/P/20/IIa EN PILARES CIRCUL. I/ENC. CARTÓN VISTO
Precio: 461.11
Hormigón armado HA-25/P/20/IIa, consistencia plástica y tamaño máximo del árido 20 mm, en pilares circulares, para quedar visto, suministrado y puesto en obra, armadura de acero B 400 S con una cuantía de 120 kg/m3, incluso p.p. de encofrado de cartón, desencofrado, limpieza de fondos, ferrallado, separadores, vibrado y curado; construido según EHE y NCSR-02. Medido el volumen teórico ejecutado.

| Código | Ud | Descripción | Rendimiento | Precio | Importe |
|---|---|---|---|---|---|
| 03ACC00010 | kg | ACERO EN BARRAS CORRUGADAS B400S EN CIMENT. | 125 | 1.16 | 145.00 |
| 05HEW80200 | m | ENCOFRADO MOLDE CIRCULAR CARTÓN PILARES DIÁM. 35 cm | 12 | 20.2 | 242.40 |
| 05HHP00003 | m3 | HORMIGÓN PARA ARMAR HA-25/P/20/IIa EN PILARES | 1 | 73.71 | 73.71 |
|  |  | Total |  |  | 461.11 |

**05HRP80310** m3 HORM. ARM. HA-30/P/20/IIa EN PILARES CIRCUL. I/ENC. CARTÓN VISTO
Precio: 483.69
Hormigón armado HA-30/P/20/IIa, consistencia plástica y tamaño máximo del árido 20 mm, en pilares circulares, para quedar visto, suministrado y puesto en obra, armadura de acero B 500 S con una cuantía de 120 kg/m3, incluso p.p. de encofrado de cartón, desencofrado, limpieza de fondos, ferrallado, separadores, vibrado y curado; construido según EHE y NCSR-02. Medido el volumen teórico ejecutado.

| Código | Ud | Descripción | Rendimiento | Precio | Importe |
|---|---|---|---|---|---|
| 03ACC00011 | kg | ACERO EN BARRAS CORRUGADAS B500S EN CIMENT. | 125 | 1.3 | 162.50 |
| 05HEW80200 | m | ENCOFRADO MOLDE CIRCULAR CARTÓN PILARES DIÁM. 35 cm | 12 | 20.2 | 242.40 |
| 05HHP00103 | m3 | HORMIGÓN PARA ARMAR HA-30/P/20/IIa EN PILARES | 1 | 78.79 | 78.79 |
|  |  | Total |  |  | 483.69 |

###### 05HRW Varios (04/06/2007)

##### 05HW Varios (04/06/2007)

###### 05HWW Varios (04/06/2007)

#### 05M MADERA (04/06/2007)

##### 05ML Laminadas (04/06/2007)

###### 05MLA Arcos y bóvedas (04/06/2007)

###### 05MLE Entabacados y tableros (04/06/2007)

###### 05MLM Muros (04/06/2007)

###### 05MLP Pórticos

**05MLP00001** m3 MADERA LAMINADA GL-24 PÓRTICOS TRIARTIC. SECC. VARIABLE 12 m
Precio: 1690.45
Madera laminada GL-24 de coníferas con adhesivo tipo 1, en pórticos triarticulados de sección variable, piezas hasta 12 m (medido desde la clave a uno de los apoyos), con uniones mecánicas de acero galvanizado en caliente, incluso tratamiento contra xilófagos con penetración media; construido según CTE. Medido el volumen ejecutado.

| Código | Ud | Descripción | Rendimiento | Precio | Importe |
|---|---|---|---|---|---|
| TO00100 | h | OF. 1ª ALBAÑILERÍA | 3.402 | 19.85 | 67.53 |
| TO01500 | h | OF. 1ª CARPINTERÍA | 5.103 | 19.85 | 101.29 |
| CA02500 | kg | ACERO GALVANIZADO EN CALIENTE | 19.425 | 3.7 | 71.87 |
| CA02600 | ud | TORNILLO PASANTE | 43.86 | 2.85 | 125.00 |
| CM05000 | m3 | MADERA LAMINADA TRATADA | 1 | 1317.76 | 1317.76 |
| WW00300 | u | MATERIAL COMPLEMENTARIO O PZAS. ESPECIALES | 10 | 0.55 | 5.50 |
| WW00400 | u | PEQUEÑO MATERIAL | 5 | 0.3 | 1.50 |
|  |  | Total |  |  | 1690.45 |

###### 05MLS Soportes (04/06/2007)

###### 05MLT Trianguladas (04/06/2007)

###### 05MLV Vigas

**05MLV00001** m3 MADERA LAMINADA GL-24 VIGAS DIRECTRIZ RECTA HASTA 12 m
Precio: 1555.78
Madera laminada GL-24 de coníferas con adhesivo tipo 1, en vigas de directriz recta, piezas de hasta 12 m, con uniones mecánicas de acero galvanizado en caliente, incluso tratamiento contra xilófagos con penetración media; según CTE. Medido el volumen ejecutado.

| Código | Ud | Descripción | Rendimiento | Precio | Importe |
|---|---|---|---|---|---|
| TO01500 | h | OF. 1ª CARPINTERÍA | 5.16 | 19.85 | 102.43 |
| TP00100 | h | PEÓN ESPECIAL | 2.58 | 18.9 | 48.76 |
| CA02500 | kg | ACERO GALVANIZADO EN CALIENTE | 20.833 | 3.7 | 77.08 |
| CM05000 | m3 | MADERA LAMINADA TRATADA | 1 | 1317.76 | 1317.76 |
| WW00300 | u | MATERIAL COMPLEMENTARIO O PZAS. ESPECIALES | 15 | 0.55 | 8.25 |
| WW00400 | u | PEQUEÑO MATERIAL | 5 | 0.3 | 1.50 |
|  |  | Total |  |  | 1555.78 |

**05MLV80030** m MADERA LAMINADA GL-24 JÁCENAS DIRECTRIZ RECTA LUZ <5 m
Precio: 111.12
Madera laminada GL-24 de coníferas con adhesivo tipo 1, en jácenas de directriz recta, piezas hasta 5 m, con uniones mecánicas de acero galvanizado en caliente, incluso tratamiento contra xilófagos con penetración media; según CTE. Medida la longitud ejecutada.

| Código | Ud | Descripción | Rendimiento | Precio | Importe |
|---|---|---|---|---|---|
| TA00300 | h | AYUDANTE CARPINTERÍA | 0.7 | 19.04 | 13.33 |
| TO01500 | h | OF. 1ª CARPINTERÍA | 0.7 | 19.85 | 13.90 |
| CM05000 | m3 | MADERA LAMINADA TRATADA | 0.05 | 1317.76 | 65.89 |
| WW00300 | u | MATERIAL COMPLEMENTARIO O PZAS. ESPECIALES | 30 | 0.55 | 16.50 |
| WW00400 | u | PEQUEÑO MATERIAL | 5 | 0.3 | 1.50 |
|  |  | Total |  |  | 111.12 |

**05MLV80040** m MADERA LAMINADA GL-24 JÁCENAS DIRECTRIZ RECTA LUZ 5-10 m
Precio: 154.53
Madera laminada GL-24 de coníferas con adhesivo tipo 1, en jácenas de directriz recta, piezas entre 5 a 10 m, con uniones mecánicas de acero galvanizado en caliente, incluso tratamiento contra xilófagos con penetración media; según CTE. Medida la longitud ejecutada.

| Código | Ud | Descripción | Rendimiento | Precio | Importe |
|---|---|---|---|---|---|
| TA00300 | h | AYUDANTE CARPINTERÍA | 0.8 | 19.04 | 15.23 |
| TO01500 | h | OF. 1ª CARPINTERÍA | 0.8 | 19.85 | 15.88 |
| CM05000 | m3 | MADERA LAMINADA TRATADA | 0.08 | 1317.76 | 105.42 |
| WW00300 | u | MATERIAL COMPLEMENTARIO O PZAS. ESPECIALES | 30 | 0.55 | 16.50 |
| WW00400 | u | PEQUEÑO MATERIAL | 5 | 0.3 | 1.50 |
|  |  | Total |  |  | 154.53 |

###### 05MLW Varios (04/06/2007)

##### 05MT Tradicionales (04/06/2007)

###### 05MTT Tradicionales

**05MTT80010** m SOPORTE VERTICAL MADERA PINO TRATADA 20X20 cm
Precio: 48.37
Soporte vertical de madera de pino tratada de 20x20 cm, para una altura máxima de 4 m, incluso p.p. de cortes, ensambles y aplomado; según CTE. Medida la longitud ejecutada.

| Código | Ud | Descripción | Rendimiento | Precio | Importe |
|---|---|---|---|---|---|
| TA00300 | h | AYUDANTE CARPINTERÍA | 0.8 | 19.04 | 15.23 |
| TO01500 | h | OF. 1ª CARPINTERÍA | 0.8 | 19.85 | 15.88 |
| KM05100 | m3 | MADERA PINO FLANDES | 0.04 | 376.2 | 15.05 |
| PX00200 | kg | PINTURA INSECTICIDA-FUNGICIDA ACEITE CON RESINAS, INCOL. | 0.4 | 5.53 | 2.21 |
|  |  | Total |  |  | 48.37 |

**05MTT80020** m JÁCENA MADERA PINO TRATADA 20X24 cm
Precio: 48.06
Jácena de madera de pino tratada de 20x20 cm, incluso p.p. de cortes, ensambles y aplomado y elementos de atado y refuerzo; según CTE. Medida la longitud ejecutada.

| Código | Ud | Descripción | Rendimiento | Precio | Importe |
|---|---|---|---|---|---|
| TA00300 | h | AYUDANTE CARPINTERÍA | 0.7 | 19.04 | 13.33 |
| TO01500 | h | OF. 1ª CARPINTERÍA | 0.7 | 19.85 | 13.90 |
| KM05100 | m3 | MADERA PINO FLANDES | 0.048 | 376.2 | 18.06 |
| PX00200 | kg | PINTURA INSECTICIDA-FUNGICIDA ACEITE CON RESINAS, INCOL. | 0.5 | 5.53 | 2.77 |
|  |  | Total |  |  | 48.06 |

**05MTT80030** m CORREA MADERA PINO TRATADA 15x20 cm
Precio: 34.89
Correa de madera de pino tratada de 20x20 cm, incluso p.p. de cortes, ensambles y aplomado y elementos de atado y refuerzo; según CTE. Medida la longitud ejecutada.

| Código | Ud | Descripción | Rendimiento | Precio | Importe |
|---|---|---|---|---|---|
| TA00300 | h | AYUDANTE CARPINTERÍA | 0.55 | 19.04 | 10.47 |
| TO01500 | h | OF. 1ª CARPINTERÍA | 0.55 | 19.85 | 10.92 |
| KM05100 | m3 | MADERA PINO FLANDES | 0.03 | 376.2 | 11.29 |
| PX00200 | kg | PINTURA INSECTICIDA-FUNGICIDA ACEITE CON RESINAS, INCOL. | 0.4 | 5.53 | 2.21 |
|  |  | Total |  |  | 34.89 |

**05MTT80050** m VIGUETA MADERA PINO 17x20 cm
Precio: 36.39
Vigueta de madera de pino tratada de 17x20 cm, incluso p.p. de cortes, ensambles y aplomado y elementos de atado y refuerzo, según CTE. Medida la longitud ejecutada.

| Código | Ud | Descripción | Rendimiento | Precio | Importe |
|---|---|---|---|---|---|
| TA00300 | h | AYUDANTE CARPINTERÍA | 0.55 | 19.04 | 10.47 |
| TO01500 | h | OF. 1ª CARPINTERÍA | 0.55 | 19.85 | 10.92 |
| KM05100 | m3 | MADERA PINO FLANDES | 0.034 | 376.2 | 12.79 |
| PX00200 | kg | PINTURA INSECTICIDA-FUNGICIDA ACEITE CON RESINAS, INCOL. | 0.4 | 5.53 | 2.21 |
|  |  | Total |  |  | 36.39 |

**05MTT80060** m3 CERCHA MADERA PINO TRATADA HASTA 7 m
Precio: 1025.97
Cercha de madera de pino flandes hasta 7 m, con pares, tornapuntas, tirantes, jabalcones y pendolón, incluso material de ensamble estructural, como tirantillas, uniones reforzadas con piezas de acero galvanizado y p.p. de cortes, ensambles, aplomado, elementos de atado y refuerzo; según CTE, Medido el volumen ejecutado.

| Código | Ud | Descripción | Rendimiento | Precio | Importe |
|---|---|---|---|---|---|
| TA00300 | h | AYUDANTE CARPINTERÍA | 16 | 19.04 | 304.64 |
| TO01500 | h | OF. 1ª CARPINTERÍA | 16 | 19.85 | 317.60 |
| KM05100 | m3 | MADERA PINO FLANDES | 1 | 376.2 | 376.20 |
| PX00200 | kg | PINTURA INSECTICIDA-FUNGICIDA ACEITE CON RESINAS, INCOL. | 1 | 5.53 | 5.53 |
| WW00300 | u | MATERIAL COMPLEMENTARIO O PZAS. ESPECIALES | 40 | 0.55 | 22.00 |
|  |  | Total |  |  | 1025.97 |

**05MTT80070** m3 CERCHA MADERA PINO TRATADA DE 7 A 12 m
Precio: 1147.04
Cercha de madera de pino flandes de 7 a 12 m, con pares, tornapuntas, tirantes, jabalcones y pendolón, incluso tratamiento fungicida, material de ensamble estructural, como tirantillas, uniones reforzadas con piezas de acero galvanizado y p.p. de cortes, ensambles, aplomado, elementos de atado y refuerzo; según CTE. Medido el volumen de madera ejecutado.

| Código | Ud | Descripción | Rendimiento | Precio | Importe |
|---|---|---|---|---|---|
| TA00300 | h | AYUDANTE CARPINTERÍA | 19 | 19.04 | 361.76 |
| TO01500 | h | OF. 1ª CARPINTERÍA | 19 | 19.85 | 377.15 |
| KM05100 | m3 | MADERA PINO FLANDES | 1 | 376.2 | 376.20 |
| PX00200 | kg | PINTURA INSECTICIDA-FUNGICIDA ACEITE CON RESINAS, INCOL. | 1 | 5.53 | 5.53 |
| WW00300 | u | MATERIAL COMPLEMENTARIO O PZAS. ESPECIALES | 48 | 0.55 | 26.40 |
|  |  | Total |  |  | 1147.04 |

**05MTT80080** m2 TABLERO DE MADERA MACHIEMBR. TRATADA 22 mm ESP.
Precio: 35.63
Entablonado con tablero de madera de pino flandes, machihembrada, de 22 mm de espesor, incluso elementos sustentantes para su colocación; según CTE. Medida la superficie ejecutada.

| Código | Ud | Descripción | Rendimiento | Precio | Importe |
|---|---|---|---|---|---|
| TA00300 | h | AYUDANTE CARPINTERÍA | 0.6 | 19.04 | 11.42 |
| TO01500 | h | OF. 1ª CARPINTERÍA | 0.6 | 19.85 | 11.91 |
| KM80010 | m2 | TABLERO M/H DE 22 mm ESPESOR EN PINO FLANDES | 1 | 12 | 12.00 |
| WW00400 | u | PEQUEÑO MATERIAL | 1 | 0.3 | 0.30 |
|  |  | Total |  |  | 35.63 |

**05MTT80090** m2 TABLERO DE MADERA MACHIEMBR. TRATADA 40 mm ESP.
Precio: 45.53
Entablonado con tablero de madera de pino flandes, machihembrada, de 40 mm de espesor, incluso elementos sustentantes para su colocación; según CTE. Medida la superficie ejecutada.

| Código | Ud | Descripción | Rendimiento | Precio | Importe |
|---|---|---|---|---|---|
| TA00300 | h | AYUDANTE CARPINTERÍA | 0.7 | 19.04 | 13.33 |
| TO01500 | h | OF. 1ª CARPINTERÍA | 0.7 | 19.85 | 13.90 |
| KM80015 | m2 | TABLERO M/H DE 40 mm ESPESOR EN PINO MACHIHEMBRADO | 1 | 18 | 18.00 |
| WW00400 | u | PEQUEÑO MATERIAL | 1 | 0.3 | 0.30 |
|  |  | Total |  |  | 45.53 |

**05MTT80100** m2 ESTRUCTURA C/FORJADO Y SOP. DE MADERA PINO FLANDES
Precio: 130.58
Estructura con forjado y soportes de madera de pino flandes, para luces hasta 4 m, formada por soportes de 20x20 cm, jácenas de 20x24 cm, viguetas de 17x20 cm separadas 50 cm interejes, con tablero de madera machihembrada de 22 mm de espesor, film de polietileno, capa de compesión de H.A. de 5 cm de espesor, armadura de reparto de acero B 500 T, incluso material de ensamble estructural, p.p. de cortes, ensambles, aplomado, elementos de atado y refuerzo; según CTE. Medida la superficie de fuera a fuera deduciendo huecos mayores de 1 m2.

| Código | Ud | Descripción | Rendimiento | Precio | Importe |
|---|---|---|---|---|---|
| 05MTT80010 | m | SOPORTE VERTICAL MADERA PINO TRATADA 20X20 cm | 0.18 | 48.37 | 8.71 |
| 05MTT80020 | m | JÁCENA MADERA PINO TRATADA 20X24 cm | 0.28 | 48.06 | 13.46 |
| 05MTT80050 | m | VIGUETA MADERA PINO 17x20 cm | 2 | 36.39 | 72.78 |
| 05MTT80080 | m2 | TABLERO DE MADERA MACHIEMBR. TRATADA 22 mm ESP. | 1 | 35.63 | 35.63 |
|  |  | Total |  |  | 130.58 |

###### 05MTW Varios (04/06/2007)

##### 05MW Varios (04/06/2007)

###### 05MWW Varios (04/06/2007)

#### 05R RECUPERACIÓN (04/04/2006)

##### 05RA Acero (29/11/2010)

###### 05RAA Acero

**05RAA90100** m ACERO EN PERFILES, REFUERZO DE PILARES
Precio: 4.62
Perfiles de acero laminado en caliente A-42b en refuerzos de pilares de hormigón. Medido en peso nominal.

| Código | Ud | Descripción | Rendimiento | Precio | Importe |
|---|---|---|---|---|---|
| TA00200 | h | AYUDANTE ESPECIALISTA | 0.075 | 19.04 | 1.43 |
| TO01600 | h | OF. 1ª CERRAJERO-CHAPISTA | 0.075 | 19.85 | 1.49 |
| CA00900 | kg | ACERO PERFILES S 275 JR | 1.08 | 0.83 | 0.90 |
| GR00200 | l | RESINA EPOXI | 0.042 | 17.94 | 0.75 |
| WW00300 | u | MATERIAL COMPLEMENTARIO O PZAS. ESPECIALES | 0.06 | 0.55 | 0.03 |
| WW00400 | u | PEQUEÑO MATERIAL | 0.05 | 0.3 | 0.02 |
|  |  | Total |  |  | 4.62 |

###### 05RAW Varios (29/11/2010)

##### 05RF Forjados

###### 05RFA Autorresistentes

**05RFA01000** m2 FORJADO EN OBRAS DE RECUPERACIÓN SOBRE MUROS
Precio: 688.71
Forjado con viguetas autorresistentes en obras de recuperación, colocado en muros existentes de fábrica de ladrillo, formado por macizo de cajas existentes; nuevo cajeado; preparación de asientos; colocación de viguetas de hormigón de armaduras pretensadas; macizado de entregas; apertura de caja perimetral; colocación de bovedillas de hormigón; malla electrosoldada de acero B 500 S, y hormigónado de la capa de compresión, incluso p.p. de macizado de apoyos, encofrados complementarios, apeos, vibrado y curado. construido según NCSR-02, EHE y CTE. Medida la superficie a luces por la cara inferior, deduciendo huecos mayores de 1 m2.

| Código | Ud | Descripción | Rendimiento | Precio | Importe |
|---|---|---|---|---|---|
| TO02100 | h | OFICIAL 1ª | 11.75 | 19.85 | 233.24 |
| TP00100 | h | PEÓN ESPECIAL | 18.05 | 18.9 | 341.15 |
| AGM01600 | m3 | MORTERO BASTARDO M10 (1:0,5:4) CEM II/A-L 32,5 N Y CAL | 0.288 | 100.17 | 28.85 |
| CA00520 | kg | ACERO ELECTROSOLDADO ME B 500 S EN MALLA | 3.992 | 0.93 | 3.71 |
| CB00600 | u | BOVEDILLLA DE MORTERO CEMENTO | 8.7 | 0.91 | 7.92 |
| CE00200 | u | PUNTAL METÁLICO DE 3 m | 0.005 | 20.82 | 0.10 |
| CH03120 | m3 | HORMIGÓN HA-30/P/20/IIb, SUMINISTRADO | 0.207 | 66.07 | 13.68 |
| CM00300 | m3 | MADERA DE PINO EN TABLON | 0.001 | 225.64 | 0.23 |
| CV00200 | m | VIGUETA AUTORRESISTENTE PRETENSADA | 1.46 | 3.82 | 5.58 |
| FL01300 | mu | LADRILLO CERÁM. PERF. TALADRO PEQUEÑO REVESTIR 24x11,5x5 cm | 0.6 | 73.92 | 44.35 |
| MK00100 | h | CAMIÓN BASCULANTE | 0.375 | 25.6 | 9.60 |
| WW00400 | u | PEQUEÑO MATERIAL | 1 | 0.3 | 0.30 |
|  |  | Total |  |  | 688.71 |

**05RFA90100** m2 REFUERZO DE FORJADO DE MADERA
Precio: 60.56
Refuerzo de forjado de madera existente, formado por: Levantado de solado y relleno de 15 cm. de espesor, apertura de caja perimetral de 10x12 cm. en muro de fábrica de ladrillos, lámina de polietileno, doble malla electrosoldada de 15x15x8 mm. la inferior y 15x15x4 mm. la superior y losa de hormigón HA-30/B/20/IIb de 10 cm. de espesor, incluso p.p. apeos y encofrados complamentarios; construido según EHE-08 y CTE. Medida la superficie a luces por la cara inferior, deduciendo huecos mayores de 1 m2.

| Código | Ud | Descripción | Rendimiento | Precio | Importe |
|---|---|---|---|---|---|
| TO02100 | h | OFICIAL 1ª | 0.5 | 19.85 | 9.93 |
| TP00100 | h | PEÓN ESPECIAL | 1.4 | 18.9 | 26.46 |
| CA00320 | kg | ACERO B 500 S | 0.988 | 0.81 | 0.80 |
| CA00520 | kg | ACERO ELECTROSOLDADO ME B 500 S EN MALLA | 8.43 | 0.93 | 7.84 |
| CE00200 | u | PUNTAL METÁLICO DE 3 m | 0.005 | 20.82 | 0.10 |
| CH03100 | m3 | HORMIGÓN HA-30/B/20/IIb, SUMINISTRADO | 0.111 | 65.34 | 7.25 |
| CM00300 | m3 | MADERA DE PINO EN TABLON | 0.001 | 225.64 | 0.23 |
| XI01100 | m2 | LÁMINA POLIETILENO 0,2 mm | 1.1 | 0.6 | 0.66 |
| 01RSH90002 | m2 | DEMOLICION SELECTIVA M. MECÁNICOS DE SOLADO CON BALD. HIDRÁUL. | 1 | 5.74 | 5.74 |
| 06RLC00100 | m3 | APERTURA DE CAJAS EN FÁBRICA DE L. MACIZO, MEDIOS MANUALES | 0.006 | 208.39 | 1.25 |
| WW00400 | u | PEQUEÑO MATERIAL | 1 | 0.3 | 0.30 |
|  |  | Total |  |  | 60.56 |

##### 05RH Hormigón (04/04/2006)

##### 05RM Madera (04/04/2006)

##### 05RW Varios (04/04/2006)

#### 05W VARIOS (04/06/2007)

##### 05WC Estructuras completas (06/06/2007)

###### 05WCH Hormigón

**05WCH80020** m2 ESTRUCTURA HORM. ARM. C/FORJ. VIG. ARM. 25+5 cm
Precio: 49.87
Estructrura de hormigón armado HA-25/P/20/IIa, consistencia plástica, tamaño máximo del árido 20 mm, para luces de hasta 5 m, con 14kg/m2 de cuantía de acero y vigas planas, compuesta por: forjado unidireccional de canto 25+5 cm e intereje de 70 cm, con viguetas semirresistentes de armaduras rígidas, bovedillas de hormigón, armaduras de acero B 400 S, mallazo electrosoldado B 500 T, capa de compresión de 5 cm, incluso p.p. de vigas, zunchos, pilares, losas de escalera con peldañeado "in situ" de H.A., macizado de apoyos, encofrados complementarios, apeos, desencofrado, limpieza de fondos, ferrallado, separadores, vibrado y curado; construido según EFHE, EHE y NCSR-02. Medida la superficie de fuera a fuera de los forjados deduciendo huecos mayores de 1 m2.

| Código | Ud | Descripción | Rendimiento | Precio | Importe |
|---|---|---|---|---|---|
| 05FUS00004 | m2 | FORJADO VIG. SEMIRR. ARMADURAS RÍGIDAS BOV. HOR. (HA-25) | 1 | 28.3 | 28.30 |
| 05HRJ80010 | m3 | HORM. ARM. HA-25/P/20/IIa EN VIGAS PLANAS I/ENC. REVESTIR | 0.035 | 358.34 | 12.54 |
| 05HRL80160 | m3 | HORM. ARM. HA-25/P/20/IIa LOSAS INCL. I/ENC. MAD. REV. C/PELD. | 0.006 | 465.39 | 2.79 |
| 05HRP80010 | m3 | HORM. ARM. HA-25/P/20/IIa EN PILARES I/ENC. MET. REV. | 0.02 | 312.19 | 6.24 |
|  |  | Total |  |  | 49.87 |

**05WCH80050** m2 ESTRUCTURA HORM. ARM. C/FORJ. VIG. PRET. AUTORR. 25+5 cm
Precio: 48.07
Estructrura de hormigón armado HA-25/P/20/IIa, consistencia plástica y tamaño máximo del árido 20 mm, para luces de hasta 5 m, con 13kg/m2 de cuantía de acero y vigas planas, compuesta por: forjado unidireccional de canto 25+5 cm e intereje de 70 cm, con viguetas pretensadas autorresistentes, bovedillas de hormigón, armaduras de acero B 400 S, mallazo electrosoldado B 500 T, capa de compresión de 5 cm, incluso p.p. de vigas, zunchos, pilares, losas de escalera con peldañeado "in situ" de H.A., macizado de apoyos, encofrados complementarios, apeos, desencofrado, limpieza de fondos, ferrallado, separadores, vibrado y curado; construido según EFHE, EHE y NCSR-02. Medida la superficie de fuera a fuera de los forjados deduciendo huecos mayores de 1 m2.

| Código | Ud | Descripción | Rendimiento | Precio | Importe |
|---|---|---|---|---|---|
| 05FUA00002 | m2 | FORJADO VIG. AUTORR. ARM. PRETEN. BOV. HOR. (HA-25) | 1 | 26.5 | 26.50 |
| 05HRJ80010 | m3 | HORM. ARM. HA-25/P/20/IIa EN VIGAS PLANAS I/ENC. REVESTIR | 0.035 | 358.34 | 12.54 |
| 05HRL80160 | m3 | HORM. ARM. HA-25/P/20/IIa LOSAS INCL. I/ENC. MAD. REV. C/PELD. | 0.006 | 465.39 | 2.79 |
| 05HRP80010 | m3 | HORM. ARM. HA-25/P/20/IIa EN PILARES I/ENC. MET. REV. | 0.02 | 312.19 | 6.24 |
|  |  | Total |  |  | 48.07 |

**05WCH80070** m2 ESTRUCTURA HORM. ARM. C/FORJ. DOBLE VIG. ARM. 25+5 cm
Precio: 55.51
Estructrura de hormigón armado HA-25/P/20/IIa, consistencia plástica y tamaño máximo del árido 20 mm, para luces de hasta 5 m, con 12kg/m2 de cuantía de acero y vigas planas, compuesta por: forjado unidireccional de canto 25+5 cm e intereje de 70 cm, con doble vigueta semirresistente de armaduras rígidas, bovedillas de hormigón, armaduras de acero B 400 S, mallazo electrosoldado B 500 T, capa de compresión de 5 cm, incluso p.p. de vigas, zunchos, pilares, losas de escalera con peldañeado "in situ" de H.A., macizado de apoyos, encofrados complementarios, apeos, desencofrado, limpieza de fondos, ferrallado, separadores, vibrado y curado; construido según EFHE, EHE y NCSR-02. Medida la superficie de fuera a fuera de los forjados deduciendo huecos mayores de 1 m2.

| Código | Ud | Descripción | Rendimiento | Precio | Importe |
|---|---|---|---|---|---|
| 05FUS00112 | m2 | FORJADO VIG. SEMIRR. PAREADAS ARM. RÍGIDAS BOV. HOR. (HA-25) | 1 | 33.94 | 33.94 |
| 05HRJ80010 | m3 | HORM. ARM. HA-25/P/20/IIa EN VIGAS PLANAS I/ENC. REVESTIR | 0.035 | 358.34 | 12.54 |
| 05HRL80160 | m3 | HORM. ARM. HA-25/P/20/IIa LOSAS INCL. I/ENC. MAD. REV. C/PELD. | 0.006 | 465.39 | 2.79 |
| 05HRP80010 | m3 | HORM. ARM. HA-25/P/20/IIa EN PILARES I/ENC. MET. REV. | 0.02 | 312.19 | 6.24 |
|  |  | Total |  |  | 55.51 |

**05WCH80090** m2 ESTRUCTURA HORM. ARM. C/FORJ. "IN SITU" 25+5 cm
Precio: 68.84
Estructrura de hormigón armado HA-25/P/20/IIa, consistencia plástica y tamaño máximo del árido 20 mm, para luces de hasta 5 m, con 16kg/m2 de cuantía de acero y vigas planas, compuesta por: forjado unidireccional "in situ" de canto 25+5 cm e intereje de 70 cm, bovedillas de hormigón, armaduras de acero B 400 S, mallazo electrosoldado B 500 T, capa de compresión de 5 cm, incluso p.p. de vigas, zunchos, pilares, losas de escalera con peldañeado "in situ" de H.A., macizado de apoyos, encofrados complementarios, apeos, desencofrado, limpieza de fondos, ferrallado, separadores, vibrado y curado; construido según EFHE, EHE y NCSR-02. Medida la superficie de fuera a fuera de los forjados deduciendo huecos mayores de 1 m2.

| Código | Ud | Descripción | Rendimiento | Precio | Importe |
|---|---|---|---|---|---|
| 05FUW80040 | m2 | FORJADO UNIDIRECCIONAL "IN SITU" 25+5 cm | 1 | 47.27 | 47.27 |
| 05HRJ80010 | m3 | HORM. ARM. HA-25/P/20/IIa EN VIGAS PLANAS I/ENC. REVESTIR | 0.035 | 358.34 | 12.54 |
| 05HRL80160 | m3 | HORM. ARM. HA-25/P/20/IIa LOSAS INCL. I/ENC. MAD. REV. C/PELD. | 0.006 | 465.39 | 2.79 |
| 05HRP80010 | m3 | HORM. ARM. HA-25/P/20/IIa EN PILARES I/ENC. MET. REV. | 0.02 | 312.19 | 6.24 |
|  |  | Total |  |  | 68.84 |

**05WCH80110** m2 ESTRUCTURA HORM. ARM. C/FORJ. RETICULAR 25+5 cm LUCES 5x5 m
Precio: 76.38
Estructrura de hormigón armado HA-25/P/20/IIa, consistencia plástica y tamaño máximo del árido 20 mm, para luces de hasta 5x5 m, con 16kg/m2 de cuantía de acero y vigas planas, compuesta por: forjado retícular aligerado con casetones de hormigón no recuperables, de canto 25+5 cm, armaduras de acero B 400 S, mallazo electrosoldado B 500 T, capa de compresión de 5 cm, incluso p.p. de vigas, zunchos, pilares, losas de escalera con peldañeado "in situ" de H.A., macizado de capiteles, encofrados complementarios, apeos, desencofrado, limpieza de fondos, ferrallado, separadores, vibrado y curado; construido según EFHE, EHE y NCSR-02. Medida la superficie de fuera a fuera de los forjados deduciendo huecos mayores de 1 m2.

| Código | Ud | Descripción | Rendimiento | Precio | Importe |
|---|---|---|---|---|---|
| 05FBB00002 | m2 | FORJ. RETICULAR CON BLOQUES PERM. HORMIGÓN SOP. HOR. (HA-25) | 1 | 57.52 | 57.52 |
| 05HRJ80010 | m3 | HORM. ARM. HA-25/P/20/IIa EN VIGAS PLANAS I/ENC. REVESTIR | 0.01 | 358.34 | 3.58 |
| 05HRL80160 | m3 | HORM. ARM. HA-25/P/20/IIa LOSAS INCL. I/ENC. MAD. REV. C/PELD. | 0.006 | 465.39 | 2.79 |
| 05HRP80010 | m3 | HORM. ARM. HA-25/P/20/IIa EN PILARES I/ENC. MET. REV. | 0.04 | 312.19 | 12.49 |
|  |  | Total |  |  | 76.38 |

**05WCH80120** m2 ESTRUCTURA HORM. ARM. C/FORJ. RETICULAR 30+5 cm LUCES 5x5 m
Precio: 81.3
Estructrura de hormigón armado HA-25/P/20/IIa, consistencia plástica y tamaño máximo del árido 20 mm, para luces de hasta 5x5 m, con 14kg/m2 de cuantía de acero y vigas planas, compuesta por: forjado retícular aligerado con casetones de hormigón no recuperables, de canto 30+5 cm, armaduras de acero B 400 S, mallazo electrosoldado B 500 T, capa de compresión de 5 cm, incluso p.p. de vigas, zunchos, pilares, losas de escalera con peldañeado "in situ" de H.A., macizado de capiteles, encofrados complementarios, apeos, desencofrado, limpieza de fondos, ferrallado, separadores, vibrado y curado; construido según EFHE, EHE y NCSR-02. Medida la superficie de fuera a fuera de los forjados deduciendo huecos mayores de 1 m2.

| Código | Ud | Descripción | Rendimiento | Precio | Importe |
|---|---|---|---|---|---|
| 05FBB00002 | m2 | FORJ. RETICULAR CON BLOQUES PERM. HORMIGÓN SOP. HOR. (HA-25) | 1 | 57.52 | 57.52 |
| 05HRJ80010 | m3 | HORM. ARM. HA-25/P/20/IIa EN VIGAS PLANAS I/ENC. REVESTIR | 0.015 | 358.34 | 5.38 |
| 05HRL80160 | m3 | HORM. ARM. HA-25/P/20/IIa LOSAS INCL. I/ENC. MAD. REV. C/PELD. | 0.006 | 465.39 | 2.79 |
| 05HRP80010 | m3 | HORM. ARM. HA-25/P/20/IIa EN PILARES I/ENC. MET. REV. | 0.05 | 312.19 | 15.61 |
|  |  | Total |  |  | 81.3 |

###### 05WCW Varios (06/06/2007)

###### 05WCX Mixtas

**05WCX80025** m2 ESTRUCTURA MIXTA HORM/MET. C/FORJ. VIG. ARM. 25+5 cm
Precio: 56.67
Estructrura mixta de hormigón armado HA-25/P/20/IIa, consistencia plástica y tamaño máximo del árido 20 mm, y acero estructural S 275 JR, para luces de hasta 5 m, compuesta por: forjado unidireccional de canto 25+5 cm e intereje de 70 cm, con viguetas semirresistentes de armaduras rígidas, bovedillas de hormigón, armaduras de acero B 400 S, mallazo electrosoldado B 500 T, capa de compresión de 5 cm, incluso p.p. de vigas y zunchos de H.A., pilares metálicos, losas de escalera con peldañeado "in situ" de H.A., macizado de apoyos, encofrados complementarios, apeos, desencofrado, limpieza de fondos, ferrallado, separadores, vibrado y curado; construido según EFHE, EHE, NCSR-02 y CTE. Medida la superficie de fuera a fuera de los forjados deduciendo huecos mayores de 1 m2.

| Código | Ud | Descripción | Rendimiento | Precio | Importe |
|---|---|---|---|---|---|
| 05ACS00000 | kg | ACERO PERFILES LAM. EN CAL. EN SOPORTES SIMPLES | 8 | 1.63 | 13.04 |
| 05FUS00004 | m2 | FORJADO VIG. SEMIRR. ARMADURAS RÍGIDAS BOV. HOR. (HA-25) | 1 | 28.3 | 28.30 |
| 05HRJ80010 | m3 | HORM. ARM. HA-25/P/20/IIa EN VIGAS PLANAS I/ENC. REVESTIR | 0.035 | 358.34 | 12.54 |
| 05HRL80160 | m3 | HORM. ARM. HA-25/P/20/IIa LOSAS INCL. I/ENC. MAD. REV. C/PELD. | 0.006 | 465.39 | 2.79 |
|  |  | Total |  |  | 56.67 |

**05WCX80040** m2 ESTRUCTURA MIXTA HORM/MET. C/FORJ. RETICULAR 25+5 cm
Precio: 76.93
Estructrura mixta de hormigón armado HA-25/P/20/IIa, consistencia plástica y tamaño máximo del árido 20 mm, y acero estructural S 275 JR, para luces de hasta 5 m, compuesta por: forjado retícular aligerado con casetones de hormigón no recuperables, de canto 25+5 cm, armaduras de acero B 400 S, mallazo electrosoldado B 500 T, capa de compresión de 5 cm, incluso p.p. de vigas y zunchos de H.A., pilares metálicos, losas de escalera con peldañeado "in situ" de H.A., macizado de apoyos, encofrados complementarios, apeos, desencofrado, limpieza de fondos, ferrallado, separadores, vibrado y curado; construido según EFHE, EHE, NCSR-02 y CTE. Medida la superficie de fuera a fuera de los forjados deduciendo huecos mayores de 1 m2.

| Código | Ud | Descripción | Rendimiento | Precio | Importe |
|---|---|---|---|---|---|
| 05ACS00000 | kg | ACERO PERFILES LAM. EN CAL. EN SOPORTES SIMPLES | 8 | 1.63 | 13.04 |
| 05FBB00002 | m2 | FORJ. RETICULAR CON BLOQUES PERM. HORMIGÓN SOP. HOR. (HA-25) | 1 | 57.52 | 57.52 |
| 05HRJ80010 | m3 | HORM. ARM. HA-25/P/20/IIa EN VIGAS PLANAS I/ENC. REVESTIR | 0.01 | 358.34 | 3.58 |
| 05HRL80160 | m3 | HORM. ARM. HA-25/P/20/IIa LOSAS INCL. I/ENC. MAD. REV. C/PELD. | 0.006 | 465.39 | 2.79 |
|  |  | Total |  |  | 76.93 |

**05WCX80050** m2 ESTRUCTURA MIXTA HORM/MET. C/FORJ. RETICULAR 30+5 cm
Precio: 78.73
Estructrura mixta de hormigón armado HA-25/P/20/IIa, consistencia plástica y tamaño máximo del árido 20 mm, y acero estructural S 275 JR, para luces de hasta 5 m, compuesta por: forjado retícular aligerado con casetones de hormigón no recuperables, de canto 30+5 cm, armaduras de acero B 400 S, mallazo electrosoldado B 500 T, capa de compresión de 5 cm, incluso p.p. de vigas y zunchos de H.A., pilares metálicos, losas de escalera con peldañeado "in situ" de H.A., macizado de apoyos, encofrados complementarios, apeos, desencofrado, limpieza de fondos, ferrallado, separadores, vibrado y curado; construido según EFHE, EHE, NCSR-02 y CTE. Medida la superficie de fuera a fuera de los forjados deduciendo huecos mayores de 1 m2.

| Código | Ud | Descripción | Rendimiento | Precio | Importe |
|---|---|---|---|---|---|
| 05ACS00000 | kg | ACERO PERFILES LAM. EN CAL. EN SOPORTES SIMPLES | 8 | 1.63 | 13.04 |
| 05FBB00002 | m2 | FORJ. RETICULAR CON BLOQUES PERM. HORMIGÓN SOP. HOR. (HA-25) | 1 | 57.52 | 57.52 |
| 05HRJ80010 | m3 | HORM. ARM. HA-25/P/20/IIa EN VIGAS PLANAS I/ENC. REVESTIR | 0.015 | 358.34 | 5.38 |
| 05HRL80160 | m3 | HORM. ARM. HA-25/P/20/IIa LOSAS INCL. I/ENC. MAD. REV. C/PELD. | 0.006 | 465.39 | 2.79 |
|  |  | Total |  |  | 78.73 |

##### 05WE Estructuras especiales (04/06/2007)

###### 05WEE Estructuras especiales

**05WEE80010** kg ACERO ESTRUCTURA ESPACIAL S275JR PERF. LAMINADOS
Precio: 3.47
Estructura espacial con acero S 275 JR, con perfiles laminados, p.p. de soldadura, nudos y piezas especiales, capa de imprimación antioxidante, montaje y colocación; según CTE. Medido en peso nominal.

| Código | Ud | Descripción | Rendimiento | Precio | Importe |
|---|---|---|---|---|---|
| TA00200 | h | AYUDANTE ESPECIALISTA | 0.035 | 19.04 | 0.67 |
| TO01600 | h | OF. 1ª CERRAJERO-CHAPISTA | 0.035 | 19.85 | 0.69 |
| CA80100 | kg | ACERO S 275 JR EN PERFILES TUBULARES | 1.1 | 1 | 1.10 |
| MG00100 | h | GRUA MÓVIL AUTOPROPULSADA | 0.005 | 55.57 | 0.28 |
| WW00300 | u | MATERIAL COMPLEMENTARIO O PZAS. ESPECIALES | 1.3 | 0.55 | 0.72 |
| WW00400 | u | PEQUEÑO MATERIAL | 0.02 | 0.3 | 0.01 |
|  |  | Total |  |  | 3.47 |

**05WEE80020** kg ACERO ESTRUCTURA ESPACIAL ACERO LAMINADO S275JR PERFIL TUBULAR
Precio: 3.47
Acero laminado S 275 JR, en perfiles tubulares para estructuras espaciales, incluso soldaduras, nudos, despuntes, capa de imprimación antioxidante, p.p. de piezas especiales y elementos de unión, montaje y colocación; según CTE. Medido en peso nominal.

| Código | Ud | Descripción | Rendimiento | Precio | Importe |
|---|---|---|---|---|---|
| TA00200 | h | AYUDANTE ESPECIALISTA | 0.035 | 19.04 | 0.67 |
| TO01600 | h | OF. 1ª CERRAJERO-CHAPISTA | 0.035 | 19.85 | 0.69 |
| CA80100 | kg | ACERO S 275 JR EN PERFILES TUBULARES | 1.1 | 1 | 1.10 |
| MG00100 | h | GRUA MÓVIL AUTOPROPULSADA | 0.005 | 55.57 | 0.28 |
| WW00300 | u | MATERIAL COMPLEMENTARIO O PZAS. ESPECIALES | 1.3 | 0.55 | 0.72 |
| WW00400 | u | PEQUEÑO MATERIAL | 0.02 | 0.3 | 0.01 |
|  |  | Total |  |  | 3.47 |

**05WEE80050** m2 ESTRUCTURA MALLA ESPACIAL DIST. <30 m PERFIL LAMINADO
Precio: 96.73
Estructura espacial con acero S 275 JR, con perfiles tubulares, para luces hasta 30 m, con carga máxima de 0,8 kN/m2 y canto de 2,3 m, p.p. de soldadura, tornillos, nudos y piezas especiales, capa de imprimación antioxidante, montaje y colocación; según NCSR-0 CTE. Medida la superficie ejecutada de fuera a fuera.

| Código | Ud | Descripción | Rendimiento | Precio | Importe |
|---|---|---|---|---|---|
| TA00200 | h | AYUDANTE ESPECIALISTA | 1 | 19.04 | 19.04 |
| TO01600 | h | OF. 1ª CERRAJERO-CHAPISTA | 1 | 19.85 | 19.85 |
| CA80100 | kg | ACERO S 275 JR EN PERFILES TUBULARES | 46 | 1 | 46.00 |
| MG00100 | h | GRUA MÓVIL AUTOPROPULSADA | 0.2 | 55.57 | 11.11 |
| WW00300 | u | MATERIAL COMPLEMENTARIO O PZAS. ESPECIALES | 1.3 | 0.55 | 0.72 |
| WW00400 | u | PEQUEÑO MATERIAL | 0.02 | 0.3 | 0.01 |
|  |  | Total |  |  | 96.73 |

**05WEE80060** m2 ESTRUCTURA MALLA ESPACIAL DIST. <45 m PERFIL TUBULAR
Precio: 101.73
Estructura espacial con acero S 275 JR, con perfiles tubulares, para luces hasta 45 m, con carga máxima de 0,8 kN/m2 y un canto de 3 m, p.p. de soldadura, tornillos, nudos y piezas especiales, capa de imprimación antioxidante, montaje y colocación; según NCSR-02, CTE. Medida la superficie ejecutada medida de fuera a fuera.

| Código | Ud | Descripción | Rendimiento | Precio | Importe |
|---|---|---|---|---|---|
| TA00200 | h | AYUDANTE ESPECIALISTA | 1 | 19.04 | 19.04 |
| TO01600 | h | OF. 1ª CERRAJERO-CHAPISTA | 1 | 19.85 | 19.85 |
| CA80100 | kg | ACERO S 275 JR EN PERFILES TUBULARES | 51 | 1 | 51.00 |
| MG00100 | h | GRUA MÓVIL AUTOPROPULSADA | 0.2 | 55.57 | 11.11 |
| WW00300 | u | MATERIAL COMPLEMENTARIO O PZAS. ESPECIALES | 1.3 | 0.55 | 0.72 |
| WW00400 | u | PEQUEÑO MATERIAL | 0.02 | 0.3 | 0.01 |
|  |  | Total |  |  | 101.73 |

###### 05WEW Varios (04/06/2007)

##### 05WT Tratamientos (04/06/2007)

###### 05WTS Superficiales (04/06/2007)

###### 05WTW Varios (04/06/2007)

##### 05WW Varios (04/06/2007)

###### 05WWW Varios (04/06/2007)

### 06 ALBAÑILERÍA (04/04/2006)

#### 06A ARCOS Y BÓVEDAS DE LADRILLO (04/04/2006)

##### 06AE Especiales (30/05/2007)

###### 06AEE Especiales

**06AEE00002** m ARCO 1/2 PUNTO DE 1 PIE ESP. x 1 ANCH. L. MACIZO PRENSADO
Precio: 72.76
Arco de 1/2 punto de 1 pie de espesor por 1 pie de anchura, con ladrillo macizo prensado de 24x11,5x5 cm, a cara vista, recibido con mortero bastardo M5 de cemento CEM II/A-L 32,5 N, incluso p.p. de cimbrado, descimbrado, apeos, avitolado de juntas y limpieza de paramentos; construido según CTE. Medida la longitud en verdadera magnitud por el intradós.

| Código | Ud | Descripción | Rendimiento | Precio | Importe |
|---|---|---|---|---|---|
| ATC00100 | h | CUADRILLA ALBAÑILERÍA, FORMADA POR OFICIAL 1ª Y PEÓN ESP. | 1 | 38.75 | 38.75 |
| TO01500 | h | OF. 1ª CARPINTERÍA | 0.5 | 19.85 | 9.93 |
| AGM01600 | m3 | MORTERO BASTARDO M10 (1:0,5:4) CEM II/A-L 32,5 N Y CAL | 0.012 | 100.17 | 1.20 |
| CM00200 | m3 | MADERA DE PINO EN TABLA | 0.002 | 195.18 | 0.39 |
| CM00300 | m3 | MADERA DE PINO EN TABLON | 0.001 | 225.64 | 0.23 |
| FL00600 | mu | LADRILLO CERÁM. C/V MACIZO PRENSADO 24x11,5x5 cm | 0.041 | 522.16 | 21.41 |
| WW00300 | u | MATERIAL COMPLEMENTARIO O PZAS. ESPECIALES | 1 | 0.55 | 0.55 |
| WW00400 | u | PEQUEÑO MATERIAL | 1 | 0.3 | 0.30 |
|  |  | Total |  |  | 72.76 |

**06AEE00012** m ARCO 1/2 PUNTO DE 1 PIE ESP. x 1 ANCH. L. MACIZO DE TEJAR
Precio: 54.15
Arco DE 1/2 punto de 1 pie de espesor por 1 pie de anchura, con ladrillo macizo de tejar de 24x11,5x3,5 cm, a cara vista, recibido con mortero bastardo M5 de cemento CEM II/A-L 32,5 N, incluso p.p. de nivelación, aplomado, cimbrado, descimbrado, apeos, avitolado de juntas y limpieza de paramentos; construido según CTE. Medida la longitud en verdadera magnitud por el intradós.

| Código | Ud | Descripción | Rendimiento | Precio | Importe |
|---|---|---|---|---|---|
| ATC00100 | h | CUADRILLA ALBAÑILERÍA, FORMADA POR OFICIAL 1ª Y PEÓN ESP. | 0.8 | 38.75 | 31.00 |
| TO01500 | h | OF. 1ª CARPINTERÍA | 0.5 | 19.85 | 9.93 |
| AGM01600 | m3 | MORTERO BASTARDO M10 (1:0,5:4) CEM II/A-L 32,5 N Y CAL | 0.018 | 100.17 | 1.80 |
| CM00200 | m3 | MADERA DE PINO EN TABLA | 0.002 | 195.18 | 0.39 |
| CM00300 | m3 | MADERA DE PINO EN TABLON | 0.001 | 225.64 | 0.23 |
| FL00800 | mu | LADRILLO MACIZO DE TEJAR 24x11,5x3,5 cm | 0.042 | 236.83 | 9.95 |
| WW00300 | u | MATERIAL COMPLEMENTARIO O PZAS. ESPECIALES | 1 | 0.55 | 0.55 |
| WW00400 | u | PEQUEÑO MATERIAL | 1 | 0.3 | 0.30 |
|  |  | Total |  |  | 54.15 |

###### 06AEW Varios (30/05/2007)

##### 06AH Huecos (04/04/2006)

###### 06AHH Huecos (04/04/2006)

###### 06AHW Varios (30/05/2007)

##### 06AM Macizos (30/05/2007)

###### 06AMM Macizos (30/05/2007)

###### 06AMW Varios (30/05/2007)

##### 06AP Perforados (30/05/2007)

###### 06APP Perforados

**06APP80000** m ARCO 1/2 PUNTO 1 PIE ESP. x 1 PIE ANCH. LAD. PERF. REVESTIR
Precio: 39.02
Arco 1/2 punto de 1 pie de espesor por 1 pie de anchura, de ladrillo perforado de 24x11,5x5 cm, para revestir, recibido con mortero M5 de cemento CEM II/A-L 32,5 N, incluso p.p. de cimbrado, descimbrado y apeos; según CTE. Medida la longitud en verdadera magnitud por el intradós.

| Código | Ud | Descripción | Rendimiento | Precio | Importe |
|---|---|---|---|---|---|
| ATC00100 | h | CUADRILLA ALBAÑILERÍA, FORMADA POR OFICIAL 1ª Y PEÓN ESP. | 0.6 | 38.75 | 23.25 |
| TO01500 | h | OF. 1ª CARPINTERÍA | 0.5 | 19.85 | 9.93 |
| AGM00500 | m3 | MORTERO DE CEMENTO M5 (1:6) CEM II/A-L 32,5 N | 0.019 | 54.58 | 1.04 |
| CM00200 | m3 | MADERA DE PINO EN TABLA | 0.002 | 195.18 | 0.39 |
| CM00300 | m3 | MADERA DE PINO EN TABLON | 0.001 | 225.64 | 0.23 |
| FL80185 | mu | LADRILLO CERÁM. PERFORADO 24x11,5x5 cm | 0.036 | 92.5 | 3.33 |
| WW00300 | u | MATERIAL COMPLEMENTARIO O PZAS. ESPECIALES | 1 | 0.55 | 0.55 |
| WW00400 | u | PEQUEÑO MATERIAL | 1 | 0.3 | 0.30 |
|  |  | Total |  |  | 39.02 |

**06APP80020** m ARCO 1/2 PUNTO 1 PIE ESP. x 1 PIE ANCH. LAD. PERF. C/V
Precio: 85.6
Arco de 1/2 punto de 1 pie de espesor por 1 pie de anchura, de ladrillo perforado de 24x11,5x5 cm, a cara vista, recibido con mortero bastardo M5 de cemento CEM II/A-L 32,5 N, incluso p.p. de cimbras, apeos, avitolado de juntas y limpieza de paramentos; según CTE. Medida la longitud en verdadera magnitud por el intradós.

| Código | Ud | Descripción | Rendimiento | Precio | Importe |
|---|---|---|---|---|---|
| ATC00100 | h | CUADRILLA ALBAÑILERÍA, FORMADA POR OFICIAL 1ª Y PEÓN ESP. | 1.76 | 38.75 | 68.20 |
| TO01500 | h | OF. 1ª CARPINTERÍA | 0.5 | 19.85 | 9.93 |
| AGM00500 | m3 | MORTERO DE CEMENTO M5 (1:6) CEM II/A-L 32,5 N | 0.02 | 54.58 | 1.09 |
| CM00200 | m3 | MADERA DE PINO EN TABLA | 0.002 | 195.18 | 0.39 |
| CM00300 | m3 | MADERA DE PINO EN TABLON | 0.001 | 225.64 | 0.23 |
| FL01100 | mu | LADRILLO CERÁM. PERF. TALADRO PEQUEÑO C/V 24x11,5x5 cm | 0.036 | 136.51 | 4.91 |
| WW00300 | u | MATERIAL COMPLEMENTARIO O PZAS. ESPECIALES | 1 | 0.55 | 0.55 |
| WW00400 | u | PEQUEÑO MATERIAL | 1 | 0.3 | 0.30 |
|  |  | Total |  |  | 85.6 |

**06APP80040** m ARCO ADINTELADO DE 1 PIE DE ESP. x 1 ROSCA C/V
Precio: 55.05
Arco adintelado de 1 pié de espesor por una rosca de 1/2 pie de anchura, con ladrillo perforado de 24x11,5x5 cm, a cara vista , recibido con mortero M5 de cemento CEM II/A-L 32,5 N, incluso p.p. de cimbrado, descimbrado, apeos, avitolado de juntas y limpieza de paramentos; según CTE. Medida la longitud en verdadera magnitud por el intradós.

| Código | Ud | Descripción | Rendimiento | Precio | Importe |
|---|---|---|---|---|---|
| ATC00100 | h | CUADRILLA ALBAÑILERÍA, FORMADA POR OFICIAL 1ª Y PEÓN ESP. | 1.1 | 38.75 | 42.63 |
| TO01500 | h | OF. 1ª CARPINTERÍA | 0.4 | 19.85 | 7.94 |
| AGM00500 | m3 | MORTERO DE CEMENTO M5 (1:6) CEM II/A-L 32,5 N | 0.01 | 54.58 | 0.55 |
| CM00200 | m3 | MADERA DE PINO EN TABLA | 0.002 | 195.18 | 0.39 |
| CM00300 | m3 | MADERA DE PINO EN TABLON | 0.001 | 225.64 | 0.23 |
| FL01100 | mu | LADRILLO CERÁM. PERF. TALADRO PEQUEÑO C/V 24x11,5x5 cm | 0.018 | 136.51 | 2.46 |
| WW00300 | u | MATERIAL COMPLEMENTARIO O PZAS. ESPECIALES | 1 | 0.55 | 0.55 |
| WW00400 | u | PEQUEÑO MATERIAL | 1 | 0.3 | 0.30 |
|  |  | Total |  |  | 55.05 |

**06APP80050** m ARCO ADINTELADO DE 1 PIE DE ESP. x 2 ROSCAS C/V
Precio: 87.1
Arco adintelado de 1 pié de espesor por dos roscas de 1 pie de anchura, con ladrillo perforado de 24x11,5x5 cm, a cara vista, recibido con mortero M5 de cemento CEM II/A-L 32,5 N, incluso p.p. de cimbrado, descimbrado, apeos, avitolado de juntas y limpieza de paramentos; según CTE. Medida la longitud en verdadera magnitud por el intradós.

| Código | Ud | Descripción | Rendimiento | Precio | Importe |
|---|---|---|---|---|---|
| ATC00100 | h | CUADRILLA ALBAÑILERÍA, FORMADA POR OFICIAL 1ª Y PEÓN ESP. | 1.85 | 38.75 | 71.69 |
| TO01500 | h | OF. 1ª CARPINTERÍA | 0.4 | 19.85 | 7.94 |
| AGM00500 | m3 | MORTERO DE CEMENTO M5 (1:6) CEM II/A-L 32,5 N | 0.02 | 54.58 | 1.09 |
| CM00200 | m3 | MADERA DE PINO EN TABLA | 0.002 | 195.18 | 0.39 |
| CM00300 | m3 | MADERA DE PINO EN TABLON | 0.001 | 225.64 | 0.23 |
| FL01100 | mu | LADRILLO CERÁM. PERF. TALADRO PEQUEÑO C/V 24x11,5x5 cm | 0.036 | 136.51 | 4.91 |
| WW00300 | u | MATERIAL COMPLEMENTARIO O PZAS. ESPECIALES | 1 | 0.55 | 0.55 |
| WW00400 | u | PEQUEÑO MATERIAL | 1 | 0.3 | 0.30 |
|  |  | Total |  |  | 87.1 |

**06APP80100** m ARCO 1/2 PUNTO 1 PIE ESP. x 1/2 PIE ANCH. A SARDINEL C/V
Precio: 53.16
Arco de 1/2 punto de 1 pie de espesor por 1/2 pie de anchura, con ladrillo perforado de 24x11,5x5 cm colocado a sardinel, a cara vista, recibido con mortero M5 de cemento CEM II/A-L 32,5 N, incluso p.p. de cimbrado, descimbrado, apeos, avitolado de juntas y limpieza de paramentos; según CTE. Medida la longitud en verdadera magnitud por el intradós.

| Código | Ud | Descripción | Rendimiento | Precio | Importe |
|---|---|---|---|---|---|
| ATC00100 | h | CUADRILLA ALBAÑILERÍA, FORMADA POR OFICIAL 1ª Y PEÓN ESP. | 1 | 38.75 | 38.75 |
| TO01500 | h | OF. 1ª CARPINTERÍA | 0.5 | 19.85 | 9.93 |
| AGM00500 | m3 | MORTERO DE CEMENTO M5 (1:6) CEM II/A-L 32,5 N | 0.01 | 54.58 | 0.55 |
| CM00200 | m3 | MADERA DE PINO EN TABLA | 0.002 | 195.18 | 0.39 |
| CM00300 | m3 | MADERA DE PINO EN TABLON | 0.001 | 225.64 | 0.23 |
| FL01100 | mu | LADRILLO CERÁM. PERF. TALADRO PEQUEÑO C/V 24x11,5x5 cm | 0.018 | 136.51 | 2.46 |
| WW00300 | u | MATERIAL COMPLEMENTARIO O PZAS. ESPECIALES | 1 | 0.55 | 0.55 |
| WW00400 | u | PEQUEÑO MATERIAL | 1 | 0.3 | 0.30 |
|  |  | Total |  |  | 53.16 |

**06APP80120** m ARCO 1/2 PUNTO 1 PIE ESP. x 1 PIE ANCH. A SARDINEL C/V
Precio: 74.75
Arco de 1/2 punto de 1 pie de espesor por 1 pie de anchura, con ladrillo perforado de 24x11,5x5 cm colocado a sardinel, a cara vista, recibido con mortero M5 de cemento CEM II/A-L 32,5 N, incluso p.p. de cimbrado, descimbrado, apeos, avitolado de juntas y limpieza de paramentos; según CTE. Medida la longitud en verdadera magnitud por el intradós.

| Código | Ud | Descripción | Rendimiento | Precio | Importe |
|---|---|---|---|---|---|
| ATC00100 | h | CUADRILLA ALBAÑILERÍA, FORMADA POR OFICIAL 1ª Y PEÓN ESP. | 1.48 | 38.75 | 57.35 |
| TO01500 | h | OF. 1ª CARPINTERÍA | 0.5 | 19.85 | 9.93 |
| AGM00500 | m3 | MORTERO DE CEMENTO M5 (1:6) CEM II/A-L 32,5 N | 0.02 | 54.58 | 1.09 |
| CM00200 | m3 | MADERA DE PINO EN TABLA | 0.002 | 195.18 | 0.39 |
| CM00300 | m3 | MADERA DE PINO EN TABLON | 0.001 | 225.64 | 0.23 |
| FL01100 | mu | LADRILLO CERÁM. PERF. TALADRO PEQUEÑO C/V 24x11,5x5 cm | 0.036 | 136.51 | 4.91 |
| WW00300 | u | MATERIAL COMPLEMENTARIO O PZAS. ESPECIALES | 1 | 0.55 | 0.55 |
| WW00400 | u | PEQUEÑO MATERIAL | 1 | 0.3 | 0.30 |
|  |  | Total |  |  | 74.75 |

###### 06APW Varios (30/05/2007)

##### 06AW Varios (30/05/2007)

###### 06AWW Varios (30/05/2007)

#### 06B FÁBRICAS DE BLOQUES (04/04/2006)

##### 06BH Huecos (04/04/2006)

###### 06BHA Arcilla aligerada

**06BHA00010** m2 FÁBRICA LIGERA 19 cm ESP. BLOQUES ARCILLA ALIGERADA
Precio: 28.71
Fábrica de 19 cm de espesor, con bloques machihembrados de arcilla aligerada de 30x19x19 cm, recibidos con mortero M5 de cemento CEM II/A-L 32,5 N; según CTE. Medida deduciendo huecos.

| Código | Ud | Descripción | Rendimiento | Precio | Importe |
|---|---|---|---|---|---|
| TO00100 | h | OF. 1ª ALBAÑILERÍA | 0.54 | 19.85 | 10.72 |
| TP00100 | h | PEÓN ESPECIAL | 0.27 | 18.9 | 5.10 |
| AGM01600 | m3 | MORTERO BASTARDO M10 (1:0,5:4) CEM II/A-L 32,5 N Y CAL | 0.01 | 100.17 | 1.00 |
| FB80010 | u | BLOQUE ARCILLA ALIGERADA 30x19x19 cm | 14.08 | 0.72 | 10.14 |
| WW00300 | u | MATERIAL COMPLEMENTARIO O PZAS. ESPECIALES | 3.19 | 0.55 | 1.75 |
|  |  | Total |  |  | 28.71 |

**06BHA00015** m2 FÁBRICA LIGERA 24 cm ESP. BLOQUES ARCILLA ALIGERADA
Precio: 33.7
Fábrica de 24 cm de espesor, con bloques machihembrados de arcilla aligerada de 30x19x24 cm, recibidos con mortero M5 de cemento CEM II/A-L 32,5 N; según CTE. Medida deduciendo huecos.

| Código | Ud | Descripción | Rendimiento | Precio | Importe |
|---|---|---|---|---|---|
| TO00100 | h | OF. 1ª ALBAÑILERÍA | 0.6 | 19.85 | 11.91 |
| TP00100 | h | PEÓN ESPECIAL | 0.3 | 18.9 | 5.67 |
| AGM01600 | m3 | MORTERO BASTARDO M10 (1:0,5:4) CEM II/A-L 32,5 N Y CAL | 0.018 | 100.17 | 1.80 |
| FB80020 | u | BLOQUE ARCILLA ALIGERADA 30x19x24 cm | 14.08 | 0.86 | 12.11 |
| WW00300 | u | MATERIAL COMPLEMENTARIO O PZAS. ESPECIALES | 4.02 | 0.55 | 2.21 |
|  |  | Total |  |  | 33.7 |

**06BHA00020** m2 FÁBRICA LIGERA 29 cm ESP. BLOQUES ARCILLA ALIGERADA
Precio: 36.74
Fábrica de 29 cm de espesor, con bloques machiembrados de arcilla aligerada de 30x19x29 cm, recibidos con mortero M5 de cemento CEM II/A-L 32,5 N; según CTE. Medida deduciendo huecos.

| Código | Ud | Descripción | Rendimiento | Precio | Importe |
|---|---|---|---|---|---|
| TO00100 | h | OF. 1ª ALBAÑILERÍA | 0.66 | 19.85 | 13.10 |
| TP00100 | h | PEÓN ESPECIAL | 0.33 | 18.9 | 6.24 |
| AGM01600 | m3 | MORTERO BASTARDO M10 (1:0,5:4) CEM II/A-L 32,5 N Y CAL | 0.022 | 100.17 | 2.20 |
| FB80030 | u | BLOQUE ARCILLA ALIGERADA 30x19x29 cm | 14.08 | 0.89 | 12.53 |
| WW00300 | u | MATERIAL COMPLEMENTARIO O PZAS. ESPECIALES | 4.85 | 0.55 | 2.67 |
|  |  | Total |  |  | 36.74 |

**06BHA00110** m2 FÁBRICA RESISTENTE 19 cm ESP. BLOQUES ARCILLA ALIGERADA
Precio: 28.69
Fábrica resistente de 19 cm de espesor, con bloques machihembrados de arcilla aligerada de 30x19x19 cm, recibidos con mortero M10 de cemento CEM II/A-L 32,5 N; según CTE y NCSR-02. Medida deduciendo huecos.

| Código | Ud | Descripción | Rendimiento | Precio | Importe |
|---|---|---|---|---|---|
| TO00100 | h | OF. 1ª ALBAÑILERÍA | 0.54 | 19.85 | 10.72 |
| TP00100 | h | PEÓN ESPECIAL | 0.27 | 18.9 | 5.10 |
| AGM01605 | m3 | MORTERO BASTARDO M5 (1:1:7) CEM II/A-L 32,5 N Y CAL | 0.01 | 98.08 | 0.98 |
| FB80010 | u | BLOQUE ARCILLA ALIGERADA 30x19x19 cm | 14.08 | 0.72 | 10.14 |
| WW00300 | u | MATERIAL COMPLEMENTARIO O PZAS. ESPECIALES | 3.19 | 0.55 | 1.75 |
|  |  | Total |  |  | 28.69 |

**06BHA00115** m2 FÁBRICA RESISTENTE 24 cm ESP. BLOQUES ARCILLA ALIGERADA
Precio: 33.67
Fábrica resistente de 24 cm de espesor, con bloques machiembrados de arcilla aligerada de 30x19x24 cm, recibidos con mortero M10 de cemento CEM II/A-L 32,5 N; según CTE y NCSR-02. Medida deduciendo huecos.

| Código | Ud | Descripción | Rendimiento | Precio | Importe |
|---|---|---|---|---|---|
| TO00100 | h | OF. 1ª ALBAÑILERÍA | 0.6 | 19.85 | 11.91 |
| TP00100 | h | PEÓN ESPECIAL | 0.3 | 18.9 | 5.67 |
| AGM01605 | m3 | MORTERO BASTARDO M5 (1:1:7) CEM II/A-L 32,5 N Y CAL | 0.018 | 98.08 | 1.77 |
| FB80020 | u | BLOQUE ARCILLA ALIGERADA 30x19x24 cm | 14.08 | 0.86 | 12.11 |
| WW00300 | u | MATERIAL COMPLEMENTARIO O PZAS. ESPECIALES | 4.02 | 0.55 | 2.21 |
|  |  | Total |  |  | 33.67 |

**06BHA00120** m2 FÁBRICA RESISTENTE 29 cm ESP. BLOQUES ARCILLA ALIGERADA
Precio: 36.74
Fábrica resistente de 29 cm de espesor, con bloques machiembrados de arcilla aligerada de 30x19x29 cm, recibidos con mortero M10 de cemento CEM II/A-L 32,5 N; según CTE y NCSR-02. Medida deduciendo huecos.

| Código | Ud | Descripción | Rendimiento | Precio | Importe |
|---|---|---|---|---|---|
| TO00100 | h | OF. 1ª ALBAÑILERÍA | 0.66 | 19.85 | 13.10 |
| TP00100 | h | PEÓN ESPECIAL | 0.33 | 18.9 | 6.24 |
| AGM01600 | m3 | MORTERO BASTARDO M10 (1:0,5:4) CEM II/A-L 32,5 N Y CAL | 0.022 | 100.17 | 2.20 |
| FB80030 | u | BLOQUE ARCILLA ALIGERADA 30x19x29 cm | 14.08 | 0.89 | 12.53 |
| WW00300 | u | MATERIAL COMPLEMENTARIO O PZAS. ESPECIALES | 4.85 | 0.55 | 2.67 |
|  |  | Total |  |  | 36.74 |

**06BHA80000** m2 FÁBRICA LIGERA 14 cm ESP. BLOQUES ARCILLA ALIGERADA
Precio: 23.13
Fábrica de 14 cm de espesor, con bloques machihembrados de arcilla aligerada de 30x19x14 cm, recibidos con mortero M5 de cemento CEM II/A-L 32,5 N; según CTE. Medida deduciendo huecos.

| Código | Ud | Descripción | Rendimiento | Precio | Importe |
|---|---|---|---|---|---|
| TO00100 | h | OF. 1ª ALBAÑILERÍA | 0.46 | 19.85 | 9.13 |
| TP00100 | h | PEÓN ESPECIAL | 0.23 | 18.9 | 4.35 |
| AGM01600 | m3 | MORTERO BASTARDO M10 (1:0,5:4) CEM II/A-L 32,5 N Y CAL | 0.01 | 100.17 | 1.00 |
| FB80000 | u | BLOQUE ARCILLA ALIGERADA 30x19x14 cm | 16.67 | 0.42 | 7.00 |
| WW00300 | u | MATERIAL COMPLEMENTARIO O PZAS. ESPECIALES | 3 | 0.55 | 1.65 |
|  |  | Total |  |  | 23.13 |

###### 06BHC Cerámica

**06BHC80301** m2 FÁBRICA 4 cm ESP. CON BLOQUE CERÁMICO HUECO 33X15 cm
Precio: 8.84
Fabrica de 4 cm de espesor, con bloque ceramico hueco de 33x15x4 cm, recibido con mortero M5 de cemento CEM II/A-L 32,5 N; construido según CTE. Medida a cinta corrida.

| Código | Ud | Descripción | Rendimiento | Precio | Importe |
|---|---|---|---|---|---|
| TO00100 | h | OF. 1ª ALBAÑILERÍA | 0.25 | 19.85 | 4.96 |
| TP00100 | h | PEÓN ESPECIAL | 0.125 | 18.9 | 2.36 |
| AGM00800 | m3 | MORTERO DE CEMENTO M5 (1:6) CEM II/A-L 32,5 N + PLAST. | 0.004 | 56.2 | 0.22 |
| FB01100 | mu | BLOQUE CERÁMICO HUECO 33x15x4 cm | 0.019 | 68.59 | 1.30 |
|  |  | Total |  |  | 8.84 |

**06BHC80306** m2 FÁBRICA 8 cm ESP. CON BLOQUE CERÁMICO HUECO 33X11 cm
Precio: 11.76
Fabrica de 8 de espesor, con bloque cerámico hueco de 33x11x8 cm, recibido con mortero M5 de cemento CEM II/A-L 32,5 N; construido según CTE. Medida deduciendo huecos.

| Código | Ud | Descripción | Rendimiento | Precio | Importe |
|---|---|---|---|---|---|
| TO00100 | h | OF. 1ª ALBAÑILERÍA | 0.31 | 19.85 | 6.15 |
| TP00100 | h | PEÓN ESPECIAL | 0.155 | 18.9 | 2.93 |
| AGM00800 | m3 | MORTERO DE CEMENTO M5 (1:6) CEM II/A-L 32,5 N + PLAST. | 0.009 | 56.2 | 0.51 |
| FB01200 | mu | BLOQUE CERÁMICO HUECO 33x11x8 cm | 0.026 | 83.58 | 2.17 |
|  |  | Total |  |  | 11.76 |

**06BHC80311** m2 FÁBRICA 7 cm ESP. CON BLOQUE CERÁMICO HUECO 40X20 cm
Precio: 11.71
Fabrica de 7 cm de espesor, con bloque cerámico hueco de 40x20x7 cm, recibido con mortero M5 de cemento CEM II/A-L 32,5 N; construido según CTE. Medida deduciendo huecos.

| Código | Ud | Descripción | Rendimiento | Precio | Importe |
|---|---|---|---|---|---|
| TO00100 | h | OF. 1ª ALBAÑILERÍA | 0.31 | 19.85 | 6.15 |
| TP00100 | h | PEÓN ESPECIAL | 0.155 | 18.9 | 2.93 |
| AGM00800 | m3 | MORTERO DE CEMENTO M5 (1:6) CEM II/A-L 32,5 N + PLAST. | 0.005 | 56.2 | 0.28 |
| FB01500 | mu | BLOQUE CERÁMICO HUECO 40x20x7 cm | 0.012 | 195.57 | 2.35 |
|  |  | Total |  |  | 11.71 |

**06BHC80316** m2 FÁBRICA 12 cm ESP. CON BLOQUE CERÁMICO HUECO 40X17 cm
Precio: 16.31
Fabrica de 12 cm de espesor, con bloque cerámico hueco de 40x12x12 cm, recibido con mortero M5 de cemento CEM II/A-L 32,5 N; construido según CTE. Medida deduciendo huecos.

| Código | Ud | Descripción | Rendimiento | Precio | Importe |
|---|---|---|---|---|---|
| TO00100 | h | OF. 1ª ALBAÑILERÍA | 0.435 | 19.85 | 8.63 |
| TP00100 | h | PEÓN ESPECIAL | 0.22 | 18.9 | 4.16 |
| AGM00800 | m3 | MORTERO DE CEMENTO M5 (1:6) CEM II/A-L 32,5 N + PLAST. | 0.01 | 56.2 | 0.56 |
| FB01300 | mu | BLOQUE CERÁMICO HUECO 40x17x12 cm | 0.014 | 211.59 | 2.96 |
|  |  | Total |  |  | 16.31 |

**06BHC80321** m2 FÁBRICA 20 cm ESP. CON BLOQUE CERÁMICO HUECO 40X20 cm
Precio: 21.36
Fabrica de 20 cm de espesor, con bloque cerámico hueco de 40x20x20 cm, recibido con mortero M5 de cemento CEM II/A-L 32,5 N; construido según CTE. Medida deduciendo huecos.

| Código | Ud | Descripción | Rendimiento | Precio | Importe |
|---|---|---|---|---|---|
| TO00100 | h | OF. 1ª ALBAÑILERÍA | 0.544 | 19.85 | 10.80 |
| TP00100 | h | PEÓN ESPECIAL | 0.272 | 18.9 | 5.14 |
| AGM00800 | m3 | MORTERO DE CEMENTO M5 (1:6) CEM II/A-L 32,5 N + PLAST. | 0.014 | 56.2 | 0.79 |
| FB01400 | mu | BLOQUE CERÁMICO HUECO 40x20x20 cm | 0.012 | 386.13 | 4.63 |
|  |  | Total |  |  | 21.36 |

###### 06BHH Hormigón

**06BHH00001** m2 FÁBRICA 6 cm ESP. CON BLOQUE HUECO HORMIGÓN
Precio: 13.33
Fabrica de 6 cm de espesor, con bloque hueco de hormigón de 40x20x6 cm, para revestir, recibido con mortero M5 de cemento CEM II/A-L 32,5 N, con plastificante; construida según CTE. Medida a cinta corrida.

| Código | Ud | Descripción | Rendimiento | Precio | Importe |
|---|---|---|---|---|---|
| TO00100 | h | OF. 1ª ALBAÑILERÍA | 0.25 | 19.85 | 4.96 |
| TP00100 | h | PEÓN ESPECIAL | 0.125 | 18.9 | 2.36 |
| AGM00800 | m3 | MORTERO DE CEMENTO M5 (1:6) CEM II/A-L 32,5 N + PLAST. | 0.004 | 56.2 | 0.22 |
| FB00300 | u | BLOQUE HORMIGÓN 40x20x6 cm | 12.875 | 0.45 | 5.79 |
|  |  | Total |  |  | 13.33 |

**06BHH00010** m2 FÁBRICA 9 cm ESP. CON BLOQUE HUECO HORMIGÓN
Precio: 16.06
Fabrica de 9 cm de espesor, con bloque hueco de hormigón de 40x20x9 cm, para revestir, recibido con mortero M5 de cemento CEM II/A-L 32,5 N, con plastificante; construida según CTE. Medida deduciendo huecos.

| Código | Ud | Descripción | Rendimiento | Precio | Importe |
|---|---|---|---|---|---|
| TO00100 | h | OF. 1ª ALBAÑILERÍA | 0.3 | 19.85 | 5.96 |
| TP00100 | h | PEÓN ESPECIAL | 0.138 | 18.9 | 2.61 |
| AGM00800 | m3 | MORTERO DE CEMENTO M5 (1:6) CEM II/A-L 32,5 N + PLAST. | 0.005 | 56.2 | 0.28 |
| FB00400 | u | BLOQUE HORMIGÓN 40x20x9 cm | 12.875 | 0.56 | 7.21 |
|  |  | Total |  |  | 16.06 |

**06BHH00015** m2 FÁBRICA 12 cm ESP. CON BLOQUE HUECO HORMIGÓN
Precio: 19.01
Fabrica de 12 cm de espesor, con bloque hueco de hormigón de 40x20x12 cm, para revestir, recibido con mortero M5 de cemento CEM II/A-L 32,5 N, con plastificante; construida según CTE. Medida deduciendo huecos.

| Código | Ud | Descripción | Rendimiento | Precio | Importe |
|---|---|---|---|---|---|
| TO00100 | h | OF. 1ª ALBAÑILERÍA | 0.375 | 19.85 | 7.44 |
| TP00100 | h | PEÓN ESPECIAL | 0.185 | 18.9 | 3.50 |
| AGM00800 | m3 | MORTERO DE CEMENTO M5 (1:6) CEM II/A-L 32,5 N + PLAST. | 0.006 | 56.2 | 0.34 |
| FB00500 | u | BLOQUE HORMIGÓN 40x20x12 cm | 12.875 | 0.6 | 7.73 |
|  |  | Total |  |  | 19.01 |

**06BHH00020** m2 FÁBRICA 15 cm ESP. CON BLOQUE HUECO HORMIGÓN
Precio: 20.61
Fabrica de 15 cm de espesor, con bloque hueco de hormigón de 40x20x15 cm, para revestir, recibido con mortero M5 de cemento CEM II/A-L 32,5 N, con plastificante; construida según CTE. Medida deduciendo huecos.

| Código | Ud | Descripción | Rendimiento | Precio | Importe |
|---|---|---|---|---|---|
| TO00100 | h | OF. 1ª ALBAÑILERÍA | 0.4 | 19.85 | 7.94 |
| TP00100 | h | PEÓN ESPECIAL | 0.2 | 18.9 | 3.78 |
| AGM00800 | m3 | MORTERO DE CEMENTO M5 (1:6) CEM II/A-L 32,5 N + PLAST. | 0.007 | 56.2 | 0.39 |
| FB00600 | u | BLOQUE HORMIGÓN 40x20x15 cm | 12.875 | 0.66 | 8.50 |
|  |  | Total |  |  | 20.61 |

**06BHH00030** m2 FÁBRICA 20 cm ESP. CON BLOQUE HUECO HORMIGÓN
Precio: 25.39
Fabrica de 20 cm de espesor, con bloque hueco de hormigón de 40x20x20 cm, para revestir, recibido con mortero M5 de cemento CEM II/A-L 32,5 N, con plastificante; construida según CTE. Medida deduciendo huecos.

| Código | Ud | Descripción | Rendimiento | Precio | Importe |
|---|---|---|---|---|---|
| TO00100 | h | OF. 1ª ALBAÑILERÍA | 0.5 | 19.85 | 9.93 |
| TP00100 | h | PEÓN ESPECIAL | 0.25 | 18.9 | 4.73 |
| AGM00800 | m3 | MORTERO DE CEMENTO M5 (1:6) CEM II/A-L 32,5 N + PLAST. | 0.01 | 56.2 | 0.56 |
| FB01000 | u | BLOQUE HORMIGÓN 40x20X20 cm | 12.875 | 0.79 | 10.17 |
|  |  | Total |  |  | 25.39 |

**06BHH00031** m2 FÁBRICA RESISTENTE 20 cm ESP. BLOQUE DE HORMIGÓN
Precio: 28.8
Fabrica resistente de 20 cm de espesor, con bloque hueco de carga de hormigón de 40x20x20 cm, para revestir, recibido con mortero M5 de cemento CEM II/A-L 32,5 N, con plastificante; construida según CTE y NCSR-02. Medida deduciendo huecos.

| Código | Ud | Descripción | Rendimiento | Precio | Importe |
|---|---|---|---|---|---|
| TO00100 | h | OF. 1ª ALBAÑILERÍA | 0.56 | 19.85 | 11.12 |
| TP00100 | h | PEÓN ESPECIAL | 0.28 | 18.9 | 5.29 |
| AGM00800 | m3 | MORTERO DE CEMENTO M5 (1:6) CEM II/A-L 32,5 N + PLAST. | 0.012 | 56.2 | 0.67 |
| FB00200 | u | BLOQUE HORMIGÓN DE CARGA 40x20X20 cm | 12.875 | 0.91 | 11.72 |
|  |  | Total |  |  | 28.8 |

**06BHH00036** m2 FÁBRICA RESISTENTE 20 cm ESP. BLOQUE HORMIGÓN C/V
Precio: 42.79
Fabrica resistente de 20 cm de espesor, con bloque hueco de carga de hormigón de 40x20x20 cm, a cara vista, recibido con mortero M5 de cemento CEM II/A-L 32,5 N, incluso avitolado de juntas y limpieza de paramentos, con plastificante; construida según CTE y NCSR-02. Medida deduciendo huecos.

| Código | Ud | Descripción | Rendimiento | Precio | Importe |
|---|---|---|---|---|---|
| TO00100 | h | OF. 1ª ALBAÑILERÍA | 0.935 | 19.85 | 18.56 |
| TP00100 | h | PEÓN ESPECIAL | 0.47 | 18.9 | 8.88 |
| AGM00800 | m3 | MORTERO DE CEMENTO M5 (1:6) CEM II/A-L 32,5 N + PLAST. | 0.012 | 56.2 | 0.67 |
| FB00100 | u | BLOQUE HORMIGÓN DE CARGA 40X20X20 cm 1 C/V | 12.875 | 1.14 | 14.68 |
|  |  | Total |  |  | 42.79 |

**06BHH00050** m2 FÁBRICA 20 cm ESP. BLOQUE HORM. BLANCO ESTRIADO C/V
Precio: 47.6
Fábrica de 20 cm de espesor, de bloques huecos de hormigón decorativo blanco de 40x20x20 cm, acabado estriado, a una cara vista, recibidos con mortero M5 de cemento blanco BL II/A-L 32,5 N, con plastificante, incluso p.p. de piezas especiales, avitolado de juntas y limpieza de paramentos; según CTE. Medida deduciendo huecos.

| Código | Ud | Descripción | Rendimiento | Precio | Importe |
|---|---|---|---|---|---|
| TO00100 | h | OF. 1ª ALBAÑILERÍA | 0.875 | 19.85 | 17.37 |
| TP00100 | h | PEÓN ESPECIAL | 0.435 | 18.9 | 8.22 |
| AGM01000 | m3 | MORTERO CEM. BLANCO M5 (1:6) BL II/A-L 42,5 R + PLAST. | 0.01 | 95.89 | 0.96 |
| FB01600 | u | BLOQUE DECORATIVO HORMIGÓN BLANCO ESTRIADO 40x20x20 cm | 12.5 | 1.64 | 20.50 |
| WW00300 | u | MATERIAL COMPLEMENTARIO O PZAS. ESPECIALES | 1 | 0.55 | 0.55 |
|  |  | Total |  |  | 47.6 |

**06BHH00060** m2 FÁBRICA 20 cm ESP. BLOQUE HORM. COLOR ESTRIADO C/V
Precio: 48.6
Fábrica de 20 cm de espesor, de bloques huecos de hormigón decorativo en color de 40x20x20 cm, acabado estriado, a una cara vista, recibidos con mortero M5 de cemento blanco BL II/A-L 42,5 R, con plastificante, incluso p.p. de piezas especiales, avitolado de juntas y limpieza de paramentos; según CTE. Medida deduciendo huecos.

| Código | Ud | Descripción | Rendimiento | Precio | Importe |
|---|---|---|---|---|---|
| TO00100 | h | OF. 1ª ALBAÑILERÍA | 0.875 | 19.85 | 17.37 |
| TP00100 | h | PEÓN ESPECIAL | 0.435 | 18.9 | 8.22 |
| AGM01000 | m3 | MORTERO CEM. BLANCO M5 (1:6) BL II/A-L 42,5 R + PLAST. | 0.01 | 95.89 | 0.96 |
| FB01700 | u | BLOQUE DECORATIVO HORMIGÓN COLOR ESTRIADO 40x20x20 cm | 12.5 | 1.72 | 21.50 |
| WW00300 | u | MATERIAL COMPLEMENTARIO O PZAS. ESPECIALES | 1 | 0.55 | 0.55 |
|  |  | Total |  |  | 48.6 |

**06BHH00070** m2 FÁBRICA 20 cm ESP. BLOQUE HORM. GRIS ESTRIADO C/V
Precio: 45.58
Fábrica de 20 cm de espesor, de bloques huecos de hormigón decorativo gris de 40x20x20 cm, acabado estriado, a una cara vista, recibidos con mortero M5 de cemento CEM II/A-L 32,5 N, con plastificante, incluso p.p. de piezas especiales, avitolado de juntas y limpieza de paramentos; según CTE. Medida deduciendo huecos.

| Código | Ud | Descripción | Rendimiento | Precio | Importe |
|---|---|---|---|---|---|
| TO00100 | h | OF. 1ª ALBAÑILERÍA | 0.875 | 19.85 | 17.37 |
| TP00100 | h | PEÓN ESPECIAL | 0.435 | 18.9 | 8.22 |
| AGM00800 | m3 | MORTERO DE CEMENTO M5 (1:6) CEM II/A-L 32,5 N + PLAST. | 0.01 | 56.2 | 0.56 |
| FB01800 | u | BLOQUE DECORATIVO HORMIGÓN GRIS ESTRIADO 40x20x20 cm | 12.5 | 1.51 | 18.88 |
| WW00300 | u | MATERIAL COMPLEMENTARIO O PZAS. ESPECIALES | 1 | 0.55 | 0.55 |
|  |  | Total |  |  | 45.58 |

**06BHH00080** m2 FÁBRICA 20 cm ESP. BLOQUE HORM. BLANCO RUGOSO C/V
Precio: 48.73
Fábrica de 20 cm de espesor, de bloques huecos de hormigón decorativo blanco de 40x20x20 cm, acabado rugoso, a una cara vista, recibidos con mortero M5 de cemento blanco BL II/A-L 42,5 R, con plastificante, incluso p.p. de piezas especiales, avitolado de juntas y limpieza de paramentos; según CTE. Medida deduciendo huecos.

| Código | Ud | Descripción | Rendimiento | Precio | Importe |
|---|---|---|---|---|---|
| TO00100 | h | OF. 1ª ALBAÑILERÍA | 0.875 | 19.85 | 17.37 |
| TP00100 | h | PEÓN ESPECIAL | 0.435 | 18.9 | 8.22 |
| AGM01000 | m3 | MORTERO CEM. BLANCO M5 (1:6) BL II/A-L 42,5 R + PLAST. | 0.01 | 95.89 | 0.96 |
| FB01900 | u | BLOQUE DECORATIVO HORMIGÓN BLANCO RUGOSO PARTIDO 40x20x20 cm | 12.5 | 1.73 | 21.63 |
| WW00300 | u | MATERIAL COMPLEMENTARIO O PZAS. ESPECIALES | 1 | 0.55 | 0.55 |
|  |  | Total |  |  | 48.73 |

**06BHH00090** m2 FÁBRICA 20 cm ESP. BLOQUE HORM. COLOR RUGOSO C/V
Precio: 49.35
Fábrica de 20 cm de espesor, de bloques huecos de hormigón decorativo en color de 40x20x20 cm, acabado rugoso partido, a una cara vista, recibidos con mortero M5 de cemento blanco BL II/A-L 42,5 R, con plastificante, incluso p.p. de piezas especiales, avitolado de juntas y limpieza de paramentos; según CTE. Medida deduciendo huecos.

| Código | Ud | Descripción | Rendimiento | Precio | Importe |
|---|---|---|---|---|---|
| TO00100 | h | OF. 1ª ALBAÑILERÍA | 0.875 | 19.85 | 17.37 |
| TP00100 | h | PEÓN ESPECIAL | 0.435 | 18.9 | 8.22 |
| AGM01000 | m3 | MORTERO CEM. BLANCO M5 (1:6) BL II/A-L 42,5 R + PLAST. | 0.01 | 95.89 | 0.96 |
| FB02000 | u | BLOQUE DECORATIVO HORMIGÓN COLOR RUGOSO PARTIDO 40x20x20 cm | 12.5 | 1.78 | 22.25 |
| WW00300 | u | MATERIAL COMPLEMENTARIO O PZAS. ESPECIALES | 1 | 0.55 | 0.55 |
|  |  | Total |  |  | 49.35 |

**06BHH00100** m2 FÁBRICA 20 cm ESP. BLOQUE HORM. GRIS RUGOSO C/V
Precio: 46.83
Fábrica de 20 cm de espesor, de bloques huecos de hormigón decorativo gris de 40x20x20 cm, acabado rugoso partido, a una cara vista, recibidos con mortero M5 de cemento CEM II/A-L 32,5 N, con plastificante, incluso p.p. de piezas especiales, avitolado de juntas y limpieza de paramentos; según CTE. Medida deduciendo huecos.

| Código | Ud | Descripción | Rendimiento | Precio | Importe |
|---|---|---|---|---|---|
| TO00100 | h | OF. 1ª ALBAÑILERÍA | 0.875 | 19.85 | 17.37 |
| TP00100 | h | PEÓN ESPECIAL | 0.435 | 18.9 | 8.22 |
| AGM00800 | m3 | MORTERO DE CEMENTO M5 (1:6) CEM II/A-L 32,5 N + PLAST. | 0.01 | 56.2 | 0.56 |
| FB02100 | u | BLOQUE DECORATIVO HORMIGÓN GRIS RUGOSO PARTIDO 40x20x20 cm | 12.5 | 1.61 | 20.13 |
| WW00300 | u | MATERIAL COMPLEMENTARIO O PZAS. ESPECIALES | 1 | 0.55 | 0.55 |
|  |  | Total |  |  | 46.83 |

**06BHH80000** m2 FÁBRICA ARMADA 20 cm ESP. BLOQ. HORM. 40x20x20 cm
Precio: 59.85
Fábrica armada de 20 cm de espesor, de bloques huecos de hormigón de 40x20x20 cm, para revestir, recibidos con mortero M7,5 de cemento CEM II/A-L 32,5 N, armadura vertical formada por 4 redondos de acero B 500 S de 12 mm de diám. cada m, y armadura horizontal con 2 redondos de 8 mm de diám. cada hilada de bloques, incluso relleno de hormigón, vibrado y piezas especiales; según CTE. Medida deduciendo huecos.

| Código | Ud | Descripción | Rendimiento | Precio | Importe |
|---|---|---|---|---|---|
| ATC00100 | h | CUADRILLA ALBAÑILERÍA, FORMADA POR OFICIAL 1ª Y PEÓN ESP. | 0.76 | 38.75 | 29.45 |
| AGM00500 | m3 | MORTERO DE CEMENTO M5 (1:6) CEM II/A-L 32,5 N | 0.032 | 54.58 | 1.75 |
| CA00220 | kg | ACERO B 400 S | 7.877 | 0.68 | 5.36 |
| CH04020 | m3 | HORMIGÓN HM-20/P/20/I, SUMINISTRADO | 0.23 | 56.63 | 13.02 |
| FB01000 | u | BLOQUE HORMIGÓN 40x20X20 cm | 13 | 0.79 | 10.27 |
|  |  | Total |  |  | 59.85 |

**06BHH80010** m2 FÁBRICA ARMADA C/CELOSÍA 20 cm ESP. BLOQ. HORM. 40x20x20 cm
Precio: 62.47
Fábrica armada de 20 cm de espesor, de bloques huecos de hormigón de 40x20x20 cm, para revestir, recibidos con mortero M7,5 de cemento CEM II/A-L 32,5 N, armadura vertical formada por 4 redondos de acero B 500 S de 12 mm de diám., cada m, y armadura de acero galvanizado en forma de celosía con recubrimiento de resina epoxi, cada 2 hiladas, incluso relleno de hormigón, vibrado y piezas especiales; según CTE. Medida deduciendo huecos.

| Código | Ud | Descripción | Rendimiento | Precio | Importe |
|---|---|---|---|---|---|
| ATC00100 | h | CUADRILLA ALBAÑILERÍA, FORMADA POR OFICIAL 1ª Y PEÓN ESP. | 0.79 | 38.75 | 30.61 |
| AGM00400 | m3 | MORTERO DE CEMENTO M7,5 (1:5) CEM II/A-L 32,5 N | 0.032 | 58.37 | 1.87 |
| CA00220 | kg | ACERO B 400 S | 3.6 | 0.68 | 2.45 |
| CA80030 | kg | ARMADURA TRIANGULADA DE ACERO AHT-500 | 2.77 | 3.78 | 10.47 |
| CH04020 | m3 | HORMIGÓN HM-20/P/20/I, SUMINISTRADO | 0.12 | 56.63 | 6.80 |
| FB01000 | u | BLOQUE HORMIGÓN 40x20X20 cm | 13 | 0.79 | 10.27 |
|  |  | Total |  |  | 62.47 |

**06BHH80100** m2 FÁBRICA ARMADA 10 cm ESP. BLOQ. HORM. GRIS 40x20x10 cm C/V
Precio: 40.01
Fábrica armada de 10 cm de espesor, de bloques huecos de hormigón gris de 40x20x10 cm, a una cara vista, recibidos con mortero M5 de cemento CEM II/A-L 32,5 N, rellenos de hormigón, armadura de acero B 400 S, incluso p.p. avitolado de juntas y limpieza de paramentos; según CTE. Medida deduciendo huecos.

| Código | Ud | Descripción | Rendimiento | Precio | Importe |
|---|---|---|---|---|---|
| ATC00100 | h | CUADRILLA ALBAÑILERÍA, FORMADA POR OFICIAL 1ª Y PEÓN ESP. | 0.729 | 38.75 | 28.25 |
| AGM00500 | m3 | MORTERO DE CEMENTO M5 (1:6) CEM II/A-L 32,5 N | 0.015 | 54.58 | 0.82 |
| CA00220 | kg | ACERO B 400 S | 1.5 | 0.68 | 1.02 |
| CH04000 | m3 | HORMIGÓN HM-20/B/20/I, SUMINISTRADO | 0.01 | 55.9 | 0.56 |
| FB80100 | u | BLOQUE HORM. LISO GRIS 40x20x10 cm C/V | 13 | 0.72 | 9.36 |
|  |  | Total |  |  | 40.01 |

**06BHH80110** m2 FÁBRICA ARMADA 20 cm ESP. BLOQ. HORM. GRIS 40x20x20 cm C/V
Precio: 59.62
Fábrica armada de 20 cm de espesor, de bloques huecos de hormigón gris de 40x20x20 cm, a una cara vista, recibidos con mortero M5 de cemento CEM II/A-L 32,5 N, rellenos de hormigón, armadura de acero B 400 S, incluso p.p. de avitolado de juntas y limpieza de paramentos; según CTE. Medida deduciendo huecos.

| Código | Ud | Descripción | Rendimiento | Precio | Importe |
|---|---|---|---|---|---|
| ATC00100 | h | CUADRILLA ALBAÑILERÍA, FORMADA POR OFICIAL 1ª Y PEÓN ESP. | 1.1 | 38.75 | 42.63 |
| AGM00500 | m3 | MORTERO DE CEMENTO M5 (1:6) CEM II/A-L 32,5 N | 0.024 | 54.58 | 1.31 |
| CA00220 | kg | ACERO B 400 S | 2.3 | 0.68 | 1.56 |
| CH04000 | m3 | HORMIGÓN HM-20/B/20/I, SUMINISTRADO | 0.02 | 55.9 | 1.12 |
| FB80110 | u | BLOQUE HORM. LISO GRIS 40X20X20 cm C/V | 13 | 1 | 13.00 |
|  |  | Total |  |  | 59.62 |

**06BHH80120** m2 FÁBRICA ARMADA 20 cm ESP. BLOQ. HORM. GRIS 40x20x20 cm 2 C/V
Precio: 61.55
Fábrica armada de 20 cm de espesor, de bloques huecos de hormigón gris de 40x20x20 cm, a dos caras vistas, recibidos con mortero M5 de cemento CEM II/A-L 32,5 N, rellenos de hormigón, armadura de acero B 400 S, incluso p.p. de avitolado de juntas y limpieza de paramentos; según CTE. Medida deduciendo huecos.

| Código | Ud | Descripción | Rendimiento | Precio | Importe |
|---|---|---|---|---|---|
| ATC00100 | h | CUADRILLA ALBAÑILERÍA, FORMADA POR OFICIAL 1ª Y PEÓN ESP. | 1.15 | 38.75 | 44.56 |
| AGM00500 | m3 | MORTERO DE CEMENTO M5 (1:6) CEM II/A-L 32,5 N | 0.024 | 54.58 | 1.31 |
| CA00220 | kg | ACERO B 400 S | 2.3 | 0.68 | 1.56 |
| CH04000 | m3 | HORMIGÓN HM-20/B/20/I, SUMINISTRADO | 0.02 | 55.9 | 1.12 |
| FB80110 | u | BLOQUE HORM. LISO GRIS 40X20X20 cm C/V | 13 | 1 | 13.00 |
|  |  | Total |  |  | 61.55 |

**06BHH80200** m2 FÁBRICA ARM. 20 cm ESP. BLOQ. HORM. COLOR LISO 40x20x20 cm C/V
Precio: 68.06
Fábrica armada de 20 cm de espesor, de bloques huecos de hormigón liso en color de 40x20x20 cm, a una cara vista, recibidos con mortero M7,5 de cemento CEM II/A-L 32,5 N, armadura triangulada de acero AHT-500 con recubrimiento de resina epoxi, cada 2 hiladas, incluso relleno de hormigón, vibrado, formación de mocheta, piezas especiales, avitolado de juntas y limpieza de paramentos; según CTE. Medida deduciendo huecos.

| Código | Ud | Descripción | Rendimiento | Precio | Importe |
|---|---|---|---|---|---|
| ATC00100 | h | CUADRILLA ALBAÑILERÍA, FORMADA POR OFICIAL 1ª Y PEÓN ESP. | 1.1 | 38.75 | 42.63 |
| AGM00400 | m3 | MORTERO DE CEMENTO M7,5 (1:5) CEM II/A-L 32,5 N | 0.024 | 58.37 | 1.40 |
| CA00220 | kg | ACERO B 400 S | 1.2 | 0.68 | 0.82 |
| CA80030 | kg | ARMADURA TRIANGULADA DE ACERO AHT-500 | 0.902 | 3.78 | 3.41 |
| CH04000 | m3 | HORMIGÓN HM-20/B/20/I, SUMINISTRADO | 0.01 | 55.9 | 0.56 |
| FB80120 | u | BLOQUE HORM. LISO COLOR 40X20X20 cm | 13 | 1.48 | 19.24 |
|  |  | Total |  |  | 68.06 |

**06BHH80210** m2 FÁBRICA ARM. 20 cm ESP. BLOQ. HORM. BLANCO ESTR. 40x20x20 cm C/V
Precio: 68.06
Fábrica armada de 20 cm de espesor, de bloques huecos de hormigón en color blanco estriado de 40x20x20 cm, a una cara vista, recibidos con mortero M7,5 de cemento CEM II/A-L 32,5 N, armadura triangulada de acero AHT-500 con recubrimiento de resina epoxi, cada 2 hiladas, incluso relleno de hormigón, vibrado, formación de mocheta, piezas especiales, avitolado de juntas y limpieza de paramentos; según CTE. Medida deduciendo huecos.

| Código | Ud | Descripción | Rendimiento | Precio | Importe |
|---|---|---|---|---|---|
| ATC00100 | h | CUADRILLA ALBAÑILERÍA, FORMADA POR OFICIAL 1ª Y PEÓN ESP. | 1.1 | 38.75 | 42.63 |
| AGM00400 | m3 | MORTERO DE CEMENTO M7,5 (1:5) CEM II/A-L 32,5 N | 0.024 | 58.37 | 1.40 |
| CA00220 | kg | ACERO B 400 S | 1.2 | 0.68 | 0.82 |
| CA80030 | kg | ARMADURA TRIANGULADA DE ACERO AHT-500 | 0.902 | 3.78 | 3.41 |
| CH04000 | m3 | HORMIGÓN HM-20/B/20/I, SUMINISTRADO | 0.01 | 55.9 | 0.56 |
| FB80120 | u | BLOQUE HORM. LISO COLOR 40X20X20 cm | 13 | 1.48 | 19.24 |
|  |  | Total |  |  | 68.06 |

**06BHH80220** m2 FÁBRICA ARM. 20 cm ESP. BLOQ. HORM. BLAN. LISO 40x20x20 cm 2 C/V
Precio: 66.87
Fábrica armada de 20 cm de espesor, de bloques huecos de hormigón blanco de 40x20x20 cm, a dos caras vistas, recibidos con mortero M5 de cemento blanco BL II/A-L 42,5 R, rellenos de hormigón y armadura, incluso p.p. de formación de mocheta, piezas especiales, avitolado de juntas y limpieza de paramentos; según CTE. Medida deduciendo huecos.

| Código | Ud | Descripción | Rendimiento | Precio | Importe |
|---|---|---|---|---|---|
| ATC00100 | h | CUADRILLA ALBAÑILERÍA, FORMADA POR OFICIAL 1ª Y PEÓN ESP. | 1.15 | 38.75 | 44.56 |
| AGM80990 | m3 | MORTERO CEM. BLANCO M10 (1:4) BL II/A-L 42,5 R | 0.024 | 123.6 | 2.97 |
| CA00220 | kg | ACERO B 400 S | 2.3 | 0.68 | 1.56 |
| CH04000 | m3 | HORMIGÓN HM-20/B/20/I, SUMINISTRADO | 0.02 | 55.9 | 1.12 |
| FB80130 | u | BLOQUE HORM. BLANCO LISO 40X20X20 cm | 14 | 1.19 | 16.66 |
|  |  | Total |  |  | 66.87 |

###### 06BHL Hormigón ligero

**06BHL00034** m2 FÁBRICA 20 cm ESP. BLOQ. HORMIGÓN LIGERO C/V
Precio: 45.46
Fabrica de 20 cm de espesor, con bloque hueco de hormigón ligero de 40x20x20cm, a cara vista, recibidos con mortero M5 de cemento CEM II/A-L 32,5 N, con plastificante, incluso avitolado de juntas y limpieza del paramento; construida según CTE. Medida deduciendo huecos.

| Código | Ud | Descripción | Rendimiento | Precio | Importe |
|---|---|---|---|---|---|
| TO00100 | h | OF. 1ª ALBAÑILERÍA | 0.875 | 19.85 | 17.37 |
| TP00100 | h | PEÓN ESPECIAL | 0.435 | 18.9 | 8.22 |
| AGM00800 | m3 | MORTERO DE CEMENTO M5 (1:6) CEM II/A-L 32,5 N + PLAST. | 0.01 | 56.2 | 0.56 |
| FB00900 | u | BLOQUE HORMIGÓN LIGERO 1 C/V 40x20x20 cm | 12.875 | 1.5 | 19.31 |
|  |  | Total |  |  | 45.46 |

**06BHL80000** m2 FÁBR. ARMADA 12 cm ESP. BLOQ. HORM. LIGERO 50x20x12 cm
Precio: 44.31
Fábrica de 12 cm de espesor, con bloque de hormigón ligero con arcilla expandida de 50x20x12 cm, para revestir, recibido con mortero ligero M5 de cemento CEM II/A-L 32,5 N, relleno con hormigón ligero aislante HL-25 (1700 kg/m3) y armadura triangulada de acero AHT-500 con recubrimiento de epoxi; construida según CTE. Medida deduciendo huecos.

| Código | Ud | Descripción | Rendimiento | Precio | Importe |
|---|---|---|---|---|---|
| ATC00100 | h | CUADRILLA ALBAÑILERÍA, FORMADA POR OFICIAL 1ª Y PEÓN ESP. | 0.61 | 38.75 | 23.64 |
| AGM82000 | m3 | MORTERO LIGERO DE ARLITA Y CEMENTO M5 | 0.008 | 87.93 | 0.70 |
| CA80030 | kg | ARMADURA TRIANGULADA DE ACERO AHT-500 | 1.25 | 3.78 | 4.73 |
| CH80200 | m3 | HORMIGÓN LIGERO AISLANTE HL-25 | 0.02 | 157.08 | 3.14 |
| FB80140 | u | BLOQUE HORMIGÓN LIGERO C/ARCILLA EXP. 50x20x12 cm | 10 | 1.21 | 12.10 |
|  |  | Total |  |  | 44.31 |

**06BHL80010** m2 FÁBR. ARMADA 15 cm ESP. BLOQ. HORM. LIGERO 50x20x15 cm
Precio: 54.41
Fábrica de 15 cm de espesor, con bloque de hormigón ligero con arcilla expandida de 50x20x15 cm, para revestir, recibido con mortero ligero M5 de cemento CEM II/A-L 32,5 N, relleno con hormigón ligero aislante HL-25 (1700 kg/m3) y armadura triangulada de acero AHT-500 con recubrimiento de epoxi; construida según CTE. Medida deduciendo huecos.

| Código | Ud | Descripción | Rendimiento | Precio | Importe |
|---|---|---|---|---|---|
| ATC00100 | h | CUADRILLA ALBAÑILERÍA, FORMADA POR OFICIAL 1ª Y PEÓN ESP. | 0.61 | 38.75 | 23.64 |
| AGM82000 | m3 | MORTERO LIGERO DE ARLITA Y CEMENTO M5 | 0.008 | 87.93 | 0.70 |
| CA80030 | kg | ARMADURA TRIANGULADA DE ACERO AHT-500 | 1.25 | 3.78 | 4.73 |
| CH80200 | m3 | HORMIGÓN LIGERO AISLANTE HL-25 | 0.02 | 157.08 | 3.14 |
| FB80150 | u | BLOQUE HORMIGÓN LIGERO C/ARCILLA EXP. 50x20x15 cm | 10 | 2.22 | 22.20 |
|  |  | Total |  |  | 54.41 |

**06BHL80030** m2 FÁBR. ARMADA 20 cm ESP. BLOQ. HORM. LIGERO 50x20x25 cm
Precio: 52.71
Fábrica de 25 cm de espesor, con bloque de hormigón ligero con arcilla expandida de 50x20x15 cm, para revestir, recibido con mortero ligero M5 de cemento CEM II/A-L 32,5 N, relleno con hormigón ligero aislante HL-25 (1700 kg/m3) y armadura triangulada de acero AHT-500 con recubrimiento de epoxi; construida según CTE. Medida deduciendo huecos.

| Código | Ud | Descripción | Rendimiento | Precio | Importe |
|---|---|---|---|---|---|
| ATC00100 | h | CUADRILLA ALBAÑILERÍA, FORMADA POR OFICIAL 1ª Y PEÓN ESP. | 0.61 | 38.75 | 23.64 |
| AGM82000 | m3 | MORTERO LIGERO DE ARLITA Y CEMENTO M5 | 0.008 | 87.93 | 0.70 |
| CA80030 | kg | ARMADURA TRIANGULADA DE ACERO AHT-500 | 1.25 | 3.78 | 4.73 |
| CH80200 | m3 | HORMIGÓN LIGERO AISLANTE HL-25 | 0.02 | 157.08 | 3.14 |
| FB80160 | u | BLOQUE HORMIGÓN LIGERO MULTICÁMARA C/ARCILLA EXP. 50x20x15 cm | 10 | 2.05 | 20.50 |
|  |  | Total |  |  | 52.71 |

###### 06BHW Varios (04/04/2006)

##### 06BM Macizos (30/05/2007)

###### 06BMM Macizos

**06BMM80020** m2 FÁBRICA ARMADA BLOQ. HORM. LIG. MACIZO 50x20x25 cm
Precio: 49.35
Fábrica armada de 25 cm de espesor, con bloques macizos de hormigón aligerado de 50x20x25 cm, para revestir, recibidos con mortero M5 de cemento CEM II/A-L 32,5 N, y armadura triangulada de acero AHT-500 con recubrimiento de resina epoxi, cada 2 hiladas, incluso relleno de hormigón ligero aislante HL-25 (1700 kg/m3) y piezas especiales; según CTE. Medida deduciendo huecos.

| Código | Ud | Descripción | Rendimiento | Precio | Importe |
|---|---|---|---|---|---|
| ATC00100 | h | CUADRILLA ALBAÑILERÍA, FORMADA POR OFICIAL 1ª Y PEÓN ESP. | 0.5 | 38.75 | 19.38 |
| AGM82000 | m3 | MORTERO LIGERO DE ARLITA Y CEMENTO M5 | 0.008 | 87.93 | 0.70 |
| CA80030 | kg | ARMADURA TRIANGULADA DE ACERO AHT-500 | 1.25 | 3.78 | 4.73 |
| CH80200 | m3 | HORMIGÓN LIGERO AISLANTE HL-25 | 0.02 | 157.08 | 3.14 |
| FB80200 | u | BLOQUE HORM. ALIGERADO MACIZO 50X20X25 cm | 10 | 2.14 | 21.40 |
|  |  | Total |  |  | 49.35 |

**06BMM80040** m2 FÁBRICA ARMADA BLOQ. HORM. LIG. MACIZO 50x20x30 cm
Precio: 59.01
Fábrica armada de 25 cm de espesor, con bloques macizos de hormigón aligerado de 50x20x30 cm, para revestir, recibidos con mortero M5 de cemento CEM II/A-L 32,5 N, y armadura triangulada de acero AHT-500 con recubrimiento de resina epoxi, cada 2 hiladas, incluso relleno de hormigón ligero aislante HL-20 (1700 kg/m3) y piezas especiales; según CTE. Medida deduciendo huecos.

| Código | Ud | Descripción | Rendimiento | Precio | Importe |
|---|---|---|---|---|---|
| ATC00100 | h | CUADRILLA ALBAÑILERÍA, FORMADA POR OFICIAL 1ª Y PEÓN ESP. | 0.61 | 38.75 | 23.64 |
| AGM82000 | m3 | MORTERO LIGERO DE ARLITA Y CEMENTO M5 | 0.008 | 87.93 | 0.70 |
| CA80030 | kg | ARMADURA TRIANGULADA DE ACERO AHT-500 | 1.25 | 3.78 | 4.73 |
| CH80200 | m3 | HORMIGÓN LIGERO AISLANTE HL-25 | 0.02 | 157.08 | 3.14 |
| FB80210 | u | BLOQUE HORM. ALIGERADO MACIZO 50X20X30 cm | 10 | 2.68 | 26.80 |
|  |  | Total |  |  | 59.01 |

###### 06BMW Varios (30/05/2007)

##### 06BW Varios

###### 06BWW Varios

**06BWW80050** m2 CERRAM. 2 HOJAS FAB. BLOQ. HORM. C/V Y LAD. H/D 20+7 cm
Precio: 59.23
Cerramiento con dos hojas, realizado con fábrica vista de bloques de hormigón de 40x20x12 cm la hoja exterior, cámara de aire de 5 cm, y tabicón de ladrillo H/D de 7 cm de espesor la hoja interior, recibidos con mortero M5 de cemento CEM II/A-L 32,5 N. Medida deduciendo huecos.

| Código | Ud | Descripción | Rendimiento | Precio | Importe |
|---|---|---|---|---|---|
| TO00100 | h | OF. 1ª ALBAÑILERÍA | 1.52 | 19.85 | 30.17 |
| TP00100 | h | PEÓN ESPECIAL | 0.76 | 18.9 | 14.36 |
| AGM00500 | m3 | MORTERO DE CEMENTO M5 (1:6) CEM II/A-L 32,5 N | 0.012 | 54.58 | 0.65 |
| FB80115 | u | BLOQUE HORM. LISO GRIS 40X20X12 C/V | 13 | 0.89 | 11.57 |
| FL00400 | mu | LADRILLO CERÁM. HUECO DOBLE 24x11,5x7 cm | 0.037 | 66.99 | 2.48 |
|  |  | Total |  |  | 59.23 |

**06BWW80100** m2 CERRAM. 2 HOJAS FAB. BLOQ. HORM. Y LAD. H/D 20+7 cm
Precio: 55.46
Cerramiento con dos hojas, realizado con fábrica de bloques de hormigón de 40x20x12 cm la hoja exterior, cámara de aire de 5 cm, y tabicón de ladrillo H/D de 7 cm de espesor la hoja interior, recibidos con mortero M5 de cemento CEM II/A-L 32,5 N. Medida deduciendo huecos.

| Código | Ud | Descripción | Rendimiento | Precio | Importe |
|---|---|---|---|---|---|
| TO00100 | h | OF. 1ª ALBAÑILERÍA | 1.52 | 19.85 | 30.17 |
| TP00100 | h | PEÓN ESPECIAL | 0.76 | 18.9 | 14.36 |
| AGM00500 | m3 | MORTERO DE CEMENTO M5 (1:6) CEM II/A-L 32,5 N | 0.012 | 54.58 | 0.65 |
| FB00500 | u | BLOQUE HORMIGÓN 40x20x12 cm | 13 | 0.6 | 7.80 |
| FL00400 | mu | LADRILLO CERÁM. HUECO DOBLE 24x11,5x7 cm | 0.037 | 66.99 | 2.48 |
|  |  | Total |  |  | 55.46 |

#### 06C CANTERÍA (04/04/2006)

##### 06CA Arcos y bóvedas (04/04/2006)

###### 06CAA Arcos (04/04/2006)

###### 06CAB Bóvedas (30/05/2007)

###### 06CAW Varios (30/05/2007)

##### 06CM Mampostería (04/04/2006)

###### 06CMC Concertada

**06CMC80000** m3 MAMPOST. CONCERTADA CALIZA 1 C/V HASTA 50 cm ESP.
Precio: 516.21
Mampostería concertada de piedra caliza a una cara vista, recibida con mortero M5 de cemento CEM II/A-L 32,5 N, en muros de hasta 50 cm de espesor, incluso rejuntado y limpieza de paramentos. Medida deduciendo huecos.

| Código | Ud | Descripción | Rendimiento | Precio | Importe |
|---|---|---|---|---|---|
| TA00100 | h | AYUDANTE | 4.55 | 19.04 | 86.63 |
| TO02100 | h | OFICIAL 1ª | 4.55 | 19.85 | 90.32 |
| AGM00500 | m3 | MORTERO DE CEMENTO M5 (1:6) CEM II/A-L 32,5 N | 0.3 | 54.58 | 16.37 |
| FS80035 | m3 | PIEDRA CALIZA CONCERTADA PARA MAMPOSTERÍA | 1.2 | 269 | 322.80 |
| GC00200 | t | CEMENTO CEM II/A-L 32,5 N EN SACOS | 0.001 | 92.54 | 0.09 |
|  |  | Total |  |  | 516.21 |

**06CMC80010** m3 MAMPOST. CONCERTADA CALIZA 2 C/V HASTA 50 cm ESP.
Precio: 568.49
Mampostería concertada de piedra caliza a dos caras vistas, recibida con mortero de cemento CEM II/A-L 32,5 N M5, en muros de hasta 50 cm de espesor, incluso rejuntado y limpieza de paramentos. Medida deduciendo huecos.

| Código | Ud | Descripción | Rendimiento | Precio | Importe |
|---|---|---|---|---|---|
| TA00100 | h | AYUDANTE | 5.2 | 19.04 | 99.01 |
| TO02100 | h | OFICIAL 1ª | 5.2 | 19.85 | 103.22 |
| AGM00500 | m3 | MORTERO DE CEMENTO M5 (1:6) CEM II/A-L 32,5 N | 0.3 | 54.58 | 16.37 |
| FS80035 | m3 | PIEDRA CALIZA CONCERTADA PARA MAMPOSTERÍA | 1.3 | 269 | 349.70 |
| GC00200 | t | CEMENTO CEM II/A-L 32,5 N EN SACOS | 0.002 | 92.54 | 0.19 |
|  |  | Total |  |  | 568.49 |

**06CMC80020** m3 MAMPOST. CONCERTADA GRANITO 1 C/V HASTA 50 cm ESP.
Precio: 517.41
Mampostería concertada de piedra granítica a una cara vista, recibida con mortero M5 de cemento CEM II/A-L 32,5 N, en muros de hasta 50 cm de espesor, incluso rejuntado y limpieza de paramentos. Medida deduciendo huecos.

| Código | Ud | Descripción | Rendimiento | Precio | Importe |
|---|---|---|---|---|---|
| TA00100 | h | AYUDANTE | 4.55 | 19.04 | 86.63 |
| TO02100 | h | OFICIAL 1ª | 4.55 | 19.85 | 90.32 |
| AGM00500 | m3 | MORTERO DE CEMENTO M5 (1:6) CEM II/A-L 32,5 N | 0.3 | 54.58 | 16.37 |
| FS80025 | m3 | PIEDRA GRANÍTICA CONCERTADA PARA MAMPOSTERÍA | 1.2 | 270 | 324.00 |
| GC00200 | t | CEMENTO CEM II/A-L 32,5 N EN SACOS | 0.001 | 92.54 | 0.09 |
|  |  | Total |  |  | 517.41 |

**06CMC80030** m3 MAMPOST. CONCERTADA GRANITO 2 C/V HASTA 50 cm ESP.
Precio: 572.52
Mampostería concertada de piedra granítica a dos caras vistas, recibida con mortero de cemento CEM II/A-L 32,5 N M5, en muros de hasta 50 cm de espesor, incluso rejuntado y limpieza de paramentos. Medida deduciendo huecos.

| Código | Ud | Descripción | Rendimiento | Precio | Importe |
|---|---|---|---|---|---|
| TA00100 | h | AYUDANTE | 5.2 | 19.04 | 99.01 |
| TO02100 | h | OFICIAL 1ª | 5.2 | 19.85 | 103.22 |
| AGM00500 | m3 | MORTERO DE CEMENTO M5 (1:6) CEM II/A-L 32,5 N | 0.35 | 54.58 | 19.10 |
| FS80025 | m3 | PIEDRA GRANÍTICA CONCERTADA PARA MAMPOSTERÍA | 1.3 | 270 | 351.00 |
| GC00200 | t | CEMENTO CEM II/A-L 32,5 N EN SACOS | 0.002 | 92.54 | 0.19 |
|  |  | Total |  |  | 572.52 |

###### 06CMK Careada

**06CMK80010** m3 MAMPOST. CAREADA CALIZA 1 C/V HASTA 50 cm ESP.
Precio: 302.44
Mampostería careada de piedra caliza a una cara vista, recibida con mortero M5 de cemento CEM II/A-L 32,5 N, en muros de hasta 50 cm de espesor, incluso rejuntado y limpieza de paramentos. Medida deduciendo huecos.

| Código | Ud | Descripción | Rendimiento | Precio | Importe |
|---|---|---|---|---|---|
| TA00100 | h | AYUDANTE | 3.9 | 19.04 | 74.26 |
| TO02100 | h | OFICIAL 1ª | 3.9 | 19.85 | 77.42 |
| AGM00500 | m3 | MORTERO DE CEMENTO M5 (1:6) CEM II/A-L 32,5 N | 0.32 | 54.58 | 17.47 |
| FS80030 | m3 | PIEDRA CALIZA CAREADA PARA MAMPOSTERÍA | 1.2 | 111 | 133.20 |
| GC00200 | t | CEMENTO CEM II/A-L 32,5 N EN SACOS | 0.001 | 92.54 | 0.09 |
|  |  | Total |  |  | 302.44 |

**06CMK80020** m3 MAMPOST. CAREADA GRANITO 1 C/V HASTA 50 cm ESP.
Precio: 303.64
Mampostería careada de piedra granítica a una cara vista, recibida con mortero M5 de cemento CEM II/A-L 32,5 N, en muros de hasta 50 cm de espesor, incluso rejuntado y limpieza de paramentos. Medida deduciendo huecos.

| Código | Ud | Descripción | Rendimiento | Precio | Importe |
|---|---|---|---|---|---|
| TA00100 | h | AYUDANTE | 3.9 | 19.04 | 74.26 |
| TO02100 | h | OFICIAL 1ª | 3.9 | 19.85 | 77.42 |
| AGM00500 | m3 | MORTERO DE CEMENTO M5 (1:6) CEM II/A-L 32,5 N | 0.32 | 54.58 | 17.47 |
| FS80020 | m3 | PIEDRA GRANÍTICA CAREADA PARA MAMPOSTERÍA | 1.2 | 112 | 134.40 |
| GC00200 | t | CEMENTO CEM II/A-L 32,5 N EN SACOS | 0.001 | 92.54 | 0.09 |
|  |  | Total |  |  | 303.64 |

**06CMK80030** m2 MAMPOST. LAJAS DE PIZARRA 1 C/V EN SECO
Precio: 98.81
Mampostería de lajas de pizarra de 12 a 15 cm de espesor a una cara vista, colocada en seco, incluso cama de asiento de 5 cm de espesor con mortero M5 de cemento CEM II/A-L 32,5 N, incluso limpieza de paramentos. Medida deduciendo huecos.

| Código | Ud | Descripción | Rendimiento | Precio | Importe |
|---|---|---|---|---|---|
| TA00100 | h | AYUDANTE | 1.6 | 19.04 | 30.46 |
| TO02100 | h | OFICIAL 1ª | 1.6 | 19.85 | 31.76 |
| AGM00500 | m3 | MORTERO DE CEMENTO M5 (1:6) CEM II/A-L 32,5 N | 0.008 | 54.58 | 0.44 |
| FS80200 | t | LAJAS DE PIZARRA GRIS ESP. 12-15 cm | 0.33 | 109.56 | 36.15 |
|  |  | Total |  |  | 98.81 |

**06CMK80040** m2 MAMPOST. LAJAS DE PIZARRA 1 C/V CON MORTERO
Precio: 106.28
Mampostería de lajas de pizarra de 12 a 15 cm de espesor a una cara vista, recibida con mortero M5 de cemento CEM II/A-L 32,5 N, incluso rejuntado y limpieza de paramentos. Medida deduciendo huecos.

| Código | Ud | Descripción | Rendimiento | Precio | Importe |
|---|---|---|---|---|---|
| TA00100 | h | AYUDANTE | 1.7 | 19.04 | 32.37 |
| TO02100 | h | OFICIAL 1ª | 1.7 | 19.85 | 33.75 |
| AGM00500 | m3 | MORTERO DE CEMENTO M5 (1:6) CEM II/A-L 32,5 N | 0.07 | 54.58 | 3.82 |
| FS80200 | t | LAJAS DE PIZARRA GRIS ESP. 12-15 cm | 0.33 | 109.56 | 36.15 |
| GC00200 | t | CEMENTO CEM II/A-L 32,5 N EN SACOS | 0.002 | 92.54 | 0.19 |
|  |  | Total |  |  | 106.28 |

###### 06CMO Ordinaria

**06CMO80000** m3 MAMPOST. ORDINARIA CALIZA EN SECO 1 C/V HASTA 50 cm ESP.
Precio: 183.18
Mampostería ordinaria de piedra caliza a una cara vista, con perpiaños para arriostramiento transversal y ripios de acuñamiento, colocada en seco, en muros de hasta 50 cm de espesor, incluso cama de asiento de 5 cm de espesor con mortero M5 de cemento CEM II/A-L 32,5 N, y limpieza de paramentos. Medida deduciendo huecos.

| Código | Ud | Descripción | Rendimiento | Precio | Importe |
|---|---|---|---|---|---|
| TA00100 | h | AYUDANTE | 2.3 | 19.04 | 43.79 |
| TO02100 | h | OFICIAL 1ª | 2.3 | 19.85 | 45.66 |
| AGM00500 | m3 | MORTERO DE CEMENTO M5 (1:6) CEM II/A-L 32,5 N | 0.05 | 54.58 | 2.73 |
| FS80010 | m3 | PIEDRA CALIZA PARA MAMPOSTERÍA ORDINARIA | 1.3 | 70 | 91.00 |
|  |  | Total |  |  | 183.18 |

**06CMO80010** m3 MAMPOST. ORDINARIA CALIZA REVESTIR HASTA 50 cm ESP.
Precio: 146.07
Mampostería ordinaria de piedra caliza para revestir, con perpiaños para arriostramiento transversal y ripios de acuñamiento, recibida con mortero M5 de cemento CEM II/A-L 32,5 N, en muros hasta 50 cm de espesor. Medida deduciendo huecos.

| Código | Ud | Descripción | Rendimiento | Precio | Importe |
|---|---|---|---|---|---|
| TA00100 | h | AYUDANTE | 1.265 | 19.04 | 24.09 |
| TO00100 | h | OF. 1ª ALBAÑILERÍA | 1.265 | 19.85 | 25.11 |
| AGM00500 | m3 | MORTERO DE CEMENTO M5 (1:6) CEM II/A-L 32,5 N | 0.3 | 54.58 | 16.37 |
| FS80010 | m3 | PIEDRA CALIZA PARA MAMPOSTERÍA ORDINARIA | 1.15 | 70 | 80.50 |
|  |  | Total |  |  | 146.07 |

**06CMO80020** m3 MAMPOST. ORDINARIA CALIZA 1 C/V HASTA 50 cm ESP.
Precio: 215.1
Mampostería ordinaria de piedra caliza a una cara vista, con perpiaños para arriostramiento transversal y ripios de acuñamiento, recibida con mortero M5 de cemento CEM II/A-L 32,5 N, en muros de hasta 50 cm de espesor, incluso rejuntado y limpieza de paramentos. Medida deduciendo huecos.

| Código | Ud | Descripción | Rendimiento | Precio | Importe |
|---|---|---|---|---|---|
| TA00100 | h | AYUDANTE | 2.95 | 19.04 | 56.17 |
| TO02100 | h | OFICIAL 1ª | 2.95 | 19.85 | 58.56 |
| AGM00500 | m3 | MORTERO DE CEMENTO M5 (1:6) CEM II/A-L 32,5 N | 0.3 | 54.58 | 16.37 |
| FS80010 | m3 | PIEDRA CALIZA PARA MAMPOSTERÍA ORDINARIA | 1.2 | 70 | 84.00 |
|  |  | Total |  |  | 215.1 |

**06CMO80030** m3 MAMPOST. ORDINARIA CALIZA 2 C/V HASTA 50 cm ESP.
Precio: 250.1
Mampostería ordinaria de piedra caliza a dos caras vistas, con perpiaños para arriostramiento transversal y ripios de acuñamiento, recibida con mortero M5 de cemento CEM II/A-L 32,5 N M5, en muros de hasta 50 cm de espesor, incluso rejuntado y limpieza de paramentos. Medida deduciendo huecos.

| Código | Ud | Descripción | Rendimiento | Precio | Importe |
|---|---|---|---|---|---|
| TA00100 | h | AYUDANTE | 3.6 | 19.04 | 68.54 |
| TO02100 | h | OFICIAL 1ª | 3.6 | 19.85 | 71.46 |
| AGM00500 | m3 | MORTERO DE CEMENTO M5 (1:6) CEM II/A-L 32,5 N | 0.35 | 54.58 | 19.10 |
| FS80010 | m3 | PIEDRA CALIZA PARA MAMPOSTERÍA ORDINARIA | 1.3 | 70 | 91.00 |
|  |  | Total |  |  | 250.1 |

**06CMO80040** m3 MAMPOST. ORDINARIA GRANITO 1 C/V HASTA 50 cm ESP.
Precio: 207.9
Mampostería ordinaria de piedra granítica a una cara vista, con perpiaños para arriostramiento transversal y ripios de acuñamiento, recibida con mortero M5 de cemento CEM II/A-L 32,5 N, en muros de hasta 50 cm de espesor, incluso rejuntado y limpieza de paramentos. Medida deduciendo huecos.

| Código | Ud | Descripción | Rendimiento | Precio | Importe |
|---|---|---|---|---|---|
| TA00100 | h | AYUDANTE | 2.95 | 19.04 | 56.17 |
| TO02100 | h | OFICIAL 1ª | 2.95 | 19.85 | 58.56 |
| AGM00500 | m3 | MORTERO DE CEMENTO M5 (1:6) CEM II/A-L 32,5 N | 0.3 | 54.58 | 16.37 |
| FS80000 | m3 | PIEDRA GRANÍTICA PARA MAMPOSTERÍA ORDINARIA | 1.2 | 64 | 76.80 |
|  |  | Total |  |  | 207.9 |

**06CMO80060** m3 MAMPOST. ORDINARIA GRANITO 2 C/V HASTA 50 cm ESP.
Precio: 242.3
Mampostería ordinaria de piedra granítica a dos caras vistas, con perpiaños para arriostramiento transversal y ripios de acuñamiento, recibidas con mortero M5 de cemento CEM II/A-L 32,5 N, en muros de hasta 50 cm de espesor, incluso rejuntado y limpieza de paramentos. Medida deduciendo huecos.

| Código | Ud | Descripción | Rendimiento | Precio | Importe |
|---|---|---|---|---|---|
| TA00100 | h | AYUDANTE | 3.6 | 19.04 | 68.54 |
| TO02100 | h | OFICIAL 1ª | 3.6 | 19.85 | 71.46 |
| AGM00500 | m3 | MORTERO DE CEMENTO M5 (1:6) CEM II/A-L 32,5 N | 0.35 | 54.58 | 19.10 |
| FS80000 | m3 | PIEDRA GRANÍTICA PARA MAMPOSTERÍA ORDINARIA | 1.3 | 64 | 83.20 |
|  |  | Total |  |  | 242.3 |

###### 06CMW Varios (04/04/2006)

##### 06CS Sillería (04/04/2006)

###### 06CSJ Sillarejos (04/04/2006)

###### 06CSS Sillares

**06CSS80000** m3 FÁBRICA SILLARES CALIZA 1 C/V ASERRADA HASTA 50 cm ESP.
Precio: 1027.78
Fábrica de sillería de piedra caliza a una cara vista aserrada, recibido con mortero M5 de cemento CEM II/A-L 32,5 N, en muros de hasta 50 cm de espesor, incluso rejuntado y limpieza de paramentos. Medido deduciendo huecos.

| Código | Ud | Descripción | Rendimiento | Precio | Importe |
|---|---|---|---|---|---|
| TA00100 | h | AYUDANTE | 4.1 | 19.04 | 78.06 |
| TO02100 | h | OFICIAL 1ª | 4.1 | 19.85 | 81.39 |
| AGM00500 | m3 | MORTERO DE CEMENTO M5 (1:6) CEM II/A-L 32,5 N | 0.15 | 54.58 | 8.19 |
| FS80040 | m3 | PIEDRA CALIZA EN SILLARES | 1.05 | 819 | 859.95 |
| GC00200 | t | CEMENTO CEM II/A-L 32,5 N EN SACOS | 0.002 | 92.54 | 0.19 |
|  |  | Total |  |  | 1027.78 |

**06CSS80010** m3 FÁBRICA SILLARES CALIZA 1 C/V ABUJARDADA HASTA 50 cm ESP.
Precio: 1058.9
Fábrica de sillería de piedra caliza a una cara vista abujardada, recibido con mortero M5 de cemento CEM II/A-L 32,5 N, en muros de hasta 50 cm de espesor, incluso rejuntado y limpieza de paramentos. Medido deduciendo huecos.

| Código | Ud | Descripción | Rendimiento | Precio | Importe |
|---|---|---|---|---|---|
| TA00100 | h | AYUDANTE | 4.9 | 19.04 | 93.30 |
| TO02100 | h | OFICIAL 1ª | 4.9 | 19.85 | 97.27 |
| AGM00500 | m3 | MORTERO DE CEMENTO M5 (1:6) CEM II/A-L 32,5 N | 0.15 | 54.58 | 8.19 |
| FS80040 | m3 | PIEDRA CALIZA EN SILLARES | 1.05 | 819 | 859.95 |
| GC00200 | t | CEMENTO CEM II/A-L 32,5 N EN SACOS | 0.002 | 92.54 | 0.19 |
|  |  | Total |  |  | 1058.9 |

**06CSS80020** m3 FÁBRICA SILLARES CALIZA 1 C/V APOMAZADA HASTA 50 cm ESP.
Precio: 1078.34
Fábrica de sillería de piedra caliza a una cara vista apomazada, recibido con mortero M5 de cemento CEM II/A-L 32,5 N, en muros de hasta 50 cm de espesor, incluso rejuntado y limpieza de paramentos. Medido deduciendo huecos.

| Código | Ud | Descripción | Rendimiento | Precio | Importe |
|---|---|---|---|---|---|
| TA00100 | h | AYUDANTE | 5.4 | 19.04 | 102.82 |
| TO02100 | h | OFICIAL 1ª | 5.4 | 19.85 | 107.19 |
| AGM00500 | m3 | MORTERO DE CEMENTO M5 (1:6) CEM II/A-L 32,5 N | 0.15 | 54.58 | 8.19 |
| FS80040 | m3 | PIEDRA CALIZA EN SILLARES | 1.05 | 819 | 859.95 |
| GC00200 | t | CEMENTO CEM II/A-L 32,5 N EN SACOS | 0.002 | 92.54 | 0.19 |
|  |  | Total |  |  | 1078.34 |

**06CSS80100** m3 FÁBRICA SILLARES GRANITO 1 C/V ASERRADA HASTA 50 cm ESP.
Precio: 952.76
Fábrica de sillares de piedra granítica a una cara vista aserrada, recibida con mortero M5 de cemento CEM II/A-L 32,5 N, en muros de hasta 50 cm de espeso, incluso rejuntado y limpieza de paramentos. Medida deduciendo huecos.

| Código | Ud | Descripción | Rendimiento | Precio | Importe |
|---|---|---|---|---|---|
| TA00100 | h | AYUDANTE | 4.25 | 19.04 | 80.92 |
| TO02100 | h | OFICIAL 1ª | 4.25 | 19.85 | 84.36 |
| AGM00500 | m3 | MORTERO DE CEMENTO M5 (1:6) CEM II/A-L 32,5 N | 0.15 | 54.58 | 8.19 |
| FS80060 | m3 | PIEDRA GRANÍTICA EN SILLARES | 1.05 | 742 | 779.10 |
| GC00200 | t | CEMENTO CEM II/A-L 32,5 N EN SACOS | 0.002 | 92.54 | 0.19 |
|  |  | Total |  |  | 952.76 |

**06CSS80110** m3 FÁBRICA SILLARES GRANITO 1 C/V ABUJARDADA HASTA 50 cm ESP.
Precio: 983.87
Fábrica de sillares de piedra granítica a una cara vista abujardada, recibida con mortero M5 de cemento CEM II/A-L 32,5 N, en muros de hasta 50 cm de espeso, incluso rejuntado y limpieza de paramentos. Medida deduciendo huecos.

| Código | Ud | Descripción | Rendimiento | Precio | Importe |
|---|---|---|---|---|---|
| TA00100 | h | AYUDANTE | 5.05 | 19.04 | 96.15 |
| TO02100 | h | OFICIAL 1ª | 5.05 | 19.85 | 100.24 |
| AGM00500 | m3 | MORTERO DE CEMENTO M5 (1:6) CEM II/A-L 32,5 N | 0.15 | 54.58 | 8.19 |
| FS80060 | m3 | PIEDRA GRANÍTICA EN SILLARES | 1.05 | 742 | 779.10 |
| GC00200 | t | CEMENTO CEM II/A-L 32,5 N EN SACOS | 0.002 | 92.54 | 0.19 |
|  |  | Total |  |  | 983.87 |

**06CSS80120** m3 FÁBRICA SILLARES GRANITO 1 C/V APOMAZADA HASTA 50 cm ESP.
Precio: 1003.32
Fábrica de sillares de piedra granítica a una cara vista apomazada, recibida con mortero M5 de cemento CEM II/A-L 32,5 N, en muros de hasta 50 cm de espeso, incluso rejuntado y limpieza de paramentos. Medida deduciendo huecos.

| Código | Ud | Descripción | Rendimiento | Precio | Importe |
|---|---|---|---|---|---|
| TA00100 | h | AYUDANTE | 5.55 | 19.04 | 105.67 |
| TO02100 | h | OFICIAL 1ª | 5.55 | 19.85 | 110.17 |
| AGM00500 | m3 | MORTERO DE CEMENTO M5 (1:6) CEM II/A-L 32,5 N | 0.15 | 54.58 | 8.19 |
| FS80060 | m3 | PIEDRA GRANÍTICA EN SILLARES | 1.05 | 742 | 779.10 |
| GC00200 | t | CEMENTO CEM II/A-L 32,5 N EN SACOS | 0.002 | 92.54 | 0.19 |
|  |  | Total |  |  | 1003.32 |

###### 06CSW Varios (04/04/2006)

##### 06CW Varios

###### 06CWW Varios

**06CWW80000** m DINTEL DE PIEDRA CALIZA LABRADA ABUJARDADA 10x30 cm
Precio: 55.61
Dintel con piedra caliza labrada, de sección 10x30 cm, con acabado abujardado en las caras vistas, recibida con mortero M5 (1:6) de cemento CEM II/A-L 32,5 N, incluso matado de cantos vistos, rejuntado y limpieza. Medida la longitud ejecutada por la arista interior del hueco.

| Código | Ud | Descripción | Rendimiento | Precio | Importe |
|---|---|---|---|---|---|
| TA00100 | h | AYUDANTE | 0.385 | 19.04 | 7.33 |
| TO02100 | h | OFICIAL 1ª | 0.385 | 19.85 | 7.64 |
| AGM00500 | m3 | MORTERO DE CEMENTO M5 (1:6) CEM II/A-L 32,5 N | 0.01 | 54.58 | 0.55 |
| FS80500 | m | MOCHETA/DINTEL PIEDRA CALIZA LABRADA 10x30 cm | 1 | 40 | 40.00 |
| GC00200 | t | CEMENTO CEM II/A-L 32,5 N EN SACOS | 0.001 | 92.54 | 0.09 |
|  |  | Total |  |  | 55.61 |

**06CWW80050** m DINTEL DE PIEDRA GRANÍTICA LABRADA ABUJARDADA 10x30 cm
Precio: 37.61
Dintel con piedra granítica labrada, de sección 10x30 cm, con acabado abujardado en las caras vistas, recibida con mortero M5 (1:6) de cemento CEM II/A-L 32,5 N, incluso matado de cantos vistos, rejuntado y limpieza. Medida la longitud ejecutada por la arista interior del hueco.

| Código | Ud | Descripción | Rendimiento | Precio | Importe |
|---|---|---|---|---|---|
| TA00100 | h | AYUDANTE | 0.385 | 19.04 | 7.33 |
| TO02100 | h | OFICIAL 1ª | 0.385 | 19.85 | 7.64 |
| AGM00500 | m3 | MORTERO DE CEMENTO M5 (1:6) CEM II/A-L 32,5 N | 0.01 | 54.58 | 0.55 |
| FS80600 | m | MOCHETA/DINTEL PIEDRA GRANÍTICA LABRADA 10x30 cm | 1 | 22 | 22.00 |
| GC00200 | t | CEMENTO CEM II/A-L 32,5 N EN SACOS | 0.001 | 92.54 | 0.09 |
|  |  | Total |  |  | 37.61 |

**06CWW81000** m MOCHETA DE PIEDRA CALIZA LABRADA ABUJARDADA 10x30 cm
Precio: 55.61
Mocheta de 30 cm de anchura con piedra caliza labrada, de sección 10x30 cm, con acabado abujardado en las caras vistas, recibida con mortero M5 (1:6) de cemento CEM II/A-L 32,5 N, incluso matado de cantos vistos, rejuntado y limpieza. Medida la longitud ejecutada por la arista interior del hueco.

| Código | Ud | Descripción | Rendimiento | Precio | Importe |
|---|---|---|---|---|---|
| TA00100 | h | AYUDANTE | 0.385 | 19.04 | 7.33 |
| TO02100 | h | OFICIAL 1ª | 0.385 | 19.85 | 7.64 |
| AGM00500 | m3 | MORTERO DE CEMENTO M5 (1:6) CEM II/A-L 32,5 N | 0.01 | 54.58 | 0.55 |
| FS80500 | m | MOCHETA/DINTEL PIEDRA CALIZA LABRADA 10x30 cm | 1 | 40 | 40.00 |
| GC00200 | t | CEMENTO CEM II/A-L 32,5 N EN SACOS | 0.001 | 92.54 | 0.09 |
|  |  | Total |  |  | 55.61 |

**06CWW81050** m MOCHETA DE PIEDRA GRANÍTICA LABRADA ABUJARDADA 10x30 cm
Precio: 37.61
Mocheta de 30 cm de anchura con piedra granítica labrada, de sección 10x30 cm, con acabado abujardado en las caras vistas, recibida con mortero M5 (1:6) de cemento CEM II/A-L 32,5 N, incluso matado de cantos vistos, rejuntado y limpieza. Medida la longitud ejecutada por la arista interior del hueco.

| Código | Ud | Descripción | Rendimiento | Precio | Importe |
|---|---|---|---|---|---|
| TA00100 | h | AYUDANTE | 0.385 | 19.04 | 7.33 |
| TO02100 | h | OFICIAL 1ª | 0.385 | 19.85 | 7.64 |
| AGM00500 | m3 | MORTERO DE CEMENTO M5 (1:6) CEM II/A-L 32,5 N | 0.01 | 54.58 | 0.55 |
| FS80600 | m | MOCHETA/DINTEL PIEDRA GRANÍTICA LABRADA 10x30 cm | 1 | 22 | 22.00 |
| GC00200 | t | CEMENTO CEM II/A-L 32,5 N EN SACOS | 0.001 | 92.54 | 0.09 |
|  |  | Total |  |  | 37.61 |

**06CWW82000** m CORNISA DE PIEDRA CALIZA LABRADA DE SECCIÓN CAPAZ 25x25 cm
Precio: 116.29
Cornisa con piedra caliza labrada, de sección capaz 25x25 cm, moldurada con forma de pecho de paloma o similar, con acabado abujardado en las cara vistas, recibida con mortero M5 de cemento CEM II/A-L 32,5 N, incluso rejuntado y limpieza. Medida la longitud ejecutada.

| Código | Ud | Descripción | Rendimiento | Precio | Importe |
|---|---|---|---|---|---|
| TA00100 | h | AYUDANTE | 0.6 | 19.04 | 11.42 |
| TO02100 | h | OFICIAL 1ª | 0.6 | 19.85 | 11.91 |
| AGM00500 | m3 | MORTERO DE CEMENTO M5 (1:6) CEM II/A-L 32,5 N | 0.016 | 54.58 | 0.87 |
| FS84000 | m | CORNISA PIEDRA CALIZA LABRADA 25x25 cm | 1 | 92 | 92.00 |
| GC00200 | t | CEMENTO CEM II/A-L 32,5 N EN SACOS | 0.001 | 92.54 | 0.09 |
|  |  | Total |  |  | 116.29 |

**06CWW82100** m CORNISA DE PIEDRA GRANÍTICA LABRADA DE SECCIÓN CAPAZ 25x25 cm
Precio: 107.29
Cornisa con piedra granítica labrada, de sección capaz 25x25 cm, moldurada con forma de pecho de paloma o similar, con acabado abujardado en las cara vistas, recibida con mortero M5 de cemento CEM II/A-L 32,5 N, incluso rejuntado y limpieza. Medida la longitud ejecutada.

| Código | Ud | Descripción | Rendimiento | Precio | Importe |
|---|---|---|---|---|---|
| TA00100 | h | AYUDANTE | 0.6 | 19.04 | 11.42 |
| TO02100 | h | OFICIAL 1ª | 0.6 | 19.85 | 11.91 |
| AGM00500 | m3 | MORTERO DE CEMENTO M5 (1:6) CEM II/A-L 32,5 N | 0.016 | 54.58 | 0.87 |
| FS84100 | m | CORNISA GRANÍTICA LABRADA 25x25 cm | 1 | 83 | 83.00 |
| GC00200 | t | CEMENTO CEM II/A-L 32,5 N EN SACOS | 0.001 | 92.54 | 0.09 |
|  |  | Total |  |  | 107.29 |

**06CWW83000** m IMPOSTA CON PIEDRA CALIZA LABRADA 15x40 cm
Precio: 93.09
Imposta con piedra caliza labrada, de sección 40x15 cm, con acabado moldurado en las cara vista, recibida con mortero M5 de cemento CEM II/A-L 32,5 N, incluso rejuntado y limpieza. Medida la longitud ejecutada.

| Código | Ud | Descripción | Rendimiento | Precio | Importe |
|---|---|---|---|---|---|
| TA00100 | h | AYUDANTE | 0.5 | 19.04 | 9.52 |
| TO02100 | h | OFICIAL 1ª | 0.5 | 19.85 | 9.93 |
| AGM00500 | m3 | MORTERO DE CEMENTO M5 (1:6) CEM II/A-L 32,5 N | 0.01 | 54.58 | 0.55 |
| FS81000 | m | IMPOSTA PIEDRA CALIZA LABRADA 15x40 cm | 1 | 73 | 73.00 |
| GC00200 | t | CEMENTO CEM II/A-L 32,5 N EN SACOS | 0.001 | 92.54 | 0.09 |
|  |  | Total |  |  | 93.09 |

**06CWW83100** m IMPOSTA CON PIEDRA GRANÍTICA LABRADA 5x40 cm
Precio: 87.09
Imposta con piedra granítica labrada, de sección 40x15 cm, con acabado moldurado en las cara vista, recibida con mortero M5 de cemento CEM II/A-L 32,5 N, incluso rejuntado y limpieza. Medida la longitud ejecutada.

| Código | Ud | Descripción | Rendimiento | Precio | Importe |
|---|---|---|---|---|---|
| TA00100 | h | AYUDANTE | 0.5 | 19.04 | 9.52 |
| TO02100 | h | OFICIAL 1ª | 0.5 | 19.85 | 9.93 |
| AGM00500 | m3 | MORTERO DE CEMENTO M5 (1:6) CEM II/A-L 32,5 N | 0.01 | 54.58 | 0.55 |
| FS81100 | m | IMPOSTA PIEDRA GRANÍTICA LABRADA 15x40 cm | 1 | 67 | 67.00 |
| GC00200 | t | CEMENTO CEM II/A-L 32,5 N EN SACOS | 0.001 | 92.54 | 0.09 |
|  |  | Total |  |  | 87.09 |

**06CWW84000** m VIERTEAGUAS DE PIEDRA GRANÍTICA 30x3 cm
Precio: 34.23
Vierteaguas de piedra granítica labrada de 30 cm de anchura y 3 cm de espesor, con goterón y acabado apomazado en las caras vistas, recibido con mortero bastardo M10 (1:0,5:4), incluso matado de cantos vistos, rejuntado con lechada de cemento blanco BL II/A-L 42,5 R, p.p. de sellado de juntas con paramentos y limpieza. Medido según la anchura libre del hueco.

| Código | Ud | Descripción | Rendimiento | Precio | Importe |
|---|---|---|---|---|---|
| ATC00100 | h | CUADRILLA ALBAÑILERÍA, FORMADA POR OFICIAL 1ª Y PEÓN ESP. | 0.3 | 38.75 | 11.63 |
| AGL80600 | m3 | LECHADA DE CEMENTO BLANCO BL 22,5 X | 0.001 | 181.92 | 0.18 |
| AGM01600 | m3 | MORTERO BASTARDO M10 (1:0,5:4) CEM II/A-L 32,5 N Y CAL | 0.009 | 100.17 | 0.90 |
| RW00850 | m | ALFÉIZAR PIEDRA GRANÍTICA GRIS C/GOTERÓN 30x3 cm | 1 | 21 | 21.00 |
| RW01900 | m | JUNTA DE SELLADO | 0.4 | 1.3 | 0.52 |
|  |  | Total |  |  | 34.23 |

**06CWW84100** m VIERTEAGUAS DE PIEDRA CALIZA 30x3 cm
Precio: 63.68
Vierteaguas de piedra caliza labrada de 30 cm de ancho y 3 cm de espesor, con goterón y acabado apomazado en las caras vistas, recibido con mortero bastardo M10 (1:0,5:4), incluso matado de cantos vistos, rejuntado con lechada de cemento blanco BL II/A-L 42,5 R, p.p. de sellado de juntas con paramentos y limpieza. Medido según la anchura libre del hueco.

| Código | Ud | Descripción | Rendimiento | Precio | Importe |
|---|---|---|---|---|---|
| ATC00100 | h | CUADRILLA ALBAÑILERÍA, FORMADA POR OFICIAL 1ª Y PEÓN ESP. | 0.5 | 38.75 | 19.38 |
| AGL80600 | m3 | LECHADA DE CEMENTO BLANCO BL 22,5 X | 0.001 | 181.92 | 0.18 |
| AGM00500 | m3 | MORTERO DE CEMENTO M5 (1:6) CEM II/A-L 32,5 N | 0.014 | 54.58 | 0.76 |
| RW00800 | m | ALFÉIZAR PIEDRA CALIZA C/GOTERÓN 30x3 cm | 1.02 | 42 | 42.84 |
| RW01900 | m | JUNTA DE SELLADO | 0.4 | 1.3 | 0.52 |
|  |  | Total |  |  | 63.68 |

##### 06CX Mixtas (30/05/2007)

###### 06CXW Varios (30/05/2007)

###### 06CXX Mixtas (30/05/2007)

#### 06D DIVISIONES (04/04/2006)

##### 06DP Tabiquería prefabricada (04/04/2006)

###### 06DPC Placas de yeso laminado

**06DPC80370** m2 TABIQUE SIMPLE PL. YESO LAMINADO C/ALMA CEL. 10+30+10 (50 mm)
Precio: 28.35
Tabique formado por dos placas de yeso laminado de 10 mm de espesor sobre alma celular de 30 mm, y espesor final de 50 mm, atornillado a entramado de acero galvanizado con una separación de montantes de 60 cm, incluso nivelación, ejecución de ángulos, pasos de instalaciones y recibido de cajas, encintado y repaso de juntas; construido según especificaciones del fabricante de las placas. Medido deduciendo huecos.

| Código | Ud | Descripción | Rendimiento | Precio | Importe |
|---|---|---|---|---|---|
| TA00200 | h | AYUDANTE ESPECIALISTA | 0.15 | 19.04 | 2.86 |
| TO00900 | h | OF. 1ª MONTADOR | 0.15 | 19.85 | 2.98 |
| FP00500 | m2 | ENTRAMADO METÁLICO PARA TABIQUE PLACAS DE YESO LAMIN. 46x600 mm | 1.05 | 2.5 | 2.63 |
| FP01000 | m2 | PLACA DE YESO LAMINADO CON RELLENO CELULAR 10+30+10mm | 1.05 | 17.41 | 18.28 |
| FP01800 | kg | PASTA PARA JUNTAS DE PLACAS DE YESO LAMINADO | 0.8 | 1.12 | 0.90 |
| WW00300 | u | MATERIAL COMPLEMENTARIO O PZAS. ESPECIALES | 1 | 0.55 | 0.55 |
| WW00400 | u | PEQUEÑO MATERIAL | 0.5 | 0.3 | 0.15 |
|  |  | Total |  |  | 28.35 |

**06DPC80400** m2 TABIQUE SIMPLE PL. YESO LAMINADO 13+46+13 (72 mm)
Precio: 21.26
Tabique simple con placa de yeso laminado de 13 mm de espesor y espesor final de 72 mm, cubriendo la altura total de suelo a techo, atornillado a entramado de acero galvanizado con una separación de montantes de 60 cm, incluso nivelación, ejecución de ángulos, pasos de instalaciones y recibido de cajas, encintado y repaso de juntas; construido según especificaciones del fabricante de las placas. Medido deduciendo huecos.

| Código | Ud | Descripción | Rendimiento | Precio | Importe |
|---|---|---|---|---|---|
| TA00200 | h | AYUDANTE ESPECIALISTA | 0.22 | 19.04 | 4.19 |
| TO00900 | h | OF. 1ª MONTADOR | 0.22 | 19.85 | 4.37 |
| FP00500 | m2 | ENTRAMADO METÁLICO PARA TABIQUE PLACAS DE YESO LAMIN. 46x600 mm | 1.05 | 2.5 | 2.63 |
| FP01200 | m2 | PLACA DE YESO LAMINADO DE 13 mm | 2 | 4.16 | 8.32 |
| FP01800 | kg | PASTA PARA JUNTAS DE PLACAS DE YESO LAMINADO | 0.8 | 1.12 | 0.90 |
| WW00300 | u | MATERIAL COMPLEMENTARIO O PZAS. ESPECIALES | 1 | 0.55 | 0.55 |
| WW00400 | u | PEQUEÑO MATERIAL | 1 | 0.3 | 0.30 |
|  |  | Total |  |  | 21.26 |

**06DPC80410** m2 TABIQUE SIMPLE PL. YESO LAMINADO 13+70+13 (96 mm)
Precio: 23.52
Tabique simple con placa de yeso laminado de 13 mm de espesor y espesor final de 96 mm, cubriendo la altura total de suelo a techo, atornillado a entramado de acero galvanizado con una separación de montantes de 60 cm, incluso nivelación, ejecución de ángulos, pasos de instalaciones y recibido de cajas, encintado y repaso de juntas; construido según especificaciones del fabricante de las placas. Medido deduciendo huecos.

| Código | Ud | Descripción | Rendimiento | Precio | Importe |
|---|---|---|---|---|---|
| TA00200 | h | AYUDANTE ESPECIALISTA | 0.26 | 19.04 | 4.95 |
| TO00900 | h | OF. 1ª MONTADOR | 0.26 | 19.85 | 5.16 |
| FP00600 | m2 | ENTRAMADO METÁLICO PARA TABIQUE PLACAS DE YESO LAMIN. 70x600 mm | 1.05 | 3.06 | 3.21 |
| FP01200 | m2 | PLACA DE YESO LAMINADO DE 13 mm | 2 | 4.16 | 8.32 |
| FP01800 | kg | PASTA PARA JUNTAS DE PLACAS DE YESO LAMINADO | 0.8 | 1.12 | 0.90 |
| WW00300 | u | MATERIAL COMPLEMENTARIO O PZAS. ESPECIALES | 1.5 | 0.55 | 0.83 |
| WW00400 | u | PEQUEÑO MATERIAL | 0.5 | 0.3 | 0.15 |
|  |  | Total |  |  | 23.52 |

**06DPC80415** m2 TABIQUE MÚLTIPLE PL. YESO LAMINADO 13+13+46+13+13 (98 mm)
Precio: 34.68
Tabique múltiple con dos placas de yeso laminado de 13 mm de espesor por cada cara y espesor final de 98 mm, cubriendo la altura total de suelo a techo, atornillado a entramado de acero galvanizado con una separación de montantes de 60 cm, incluso nivelación, ejecución de ángulos, pasos de instalaciones y recibido de cajas, encintado y repaso de juntas; construido según especificaciones del fabricante de las placas. Medido deduciendo huecos.

| Código | Ud | Descripción | Rendimiento | Precio | Importe |
|---|---|---|---|---|---|
| TA00200 | h | AYUDANTE ESPECIALISTA | 0.3 | 19.04 | 5.71 |
| TO00900 | h | OF. 1ª MONTADOR | 0.3 | 19.85 | 5.96 |
| FP00500 | m2 | ENTRAMADO METÁLICO PARA TABIQUE PLACAS DE YESO LAMIN. 46x600 mm | 1 | 2.5 | 2.50 |
| FP01200 | m2 | PLACA DE YESO LAMINADO DE 13 mm | 4.2 | 4.16 | 17.47 |
| FP01800 | kg | PASTA PARA JUNTAS DE PLACAS DE YESO LAMINADO | 1.6 | 1.12 | 1.79 |
| WW00300 | u | MATERIAL COMPLEMENTARIO O PZAS. ESPECIALES | 2 | 0.55 | 1.10 |
| WW00400 | u | PEQUEÑO MATERIAL | 0.5 | 0.3 | 0.15 |
|  |  | Total |  |  | 34.68 |

**06DPC80420** m2 TABIQUE MÚLTIPLE PL. YESO LAMINADO 15+15+70+15+15 (130mm)
Precio: 38.95
Tabique múltiple con dos placas de yeso laminado de 15 mm de espesor por cada cara y espesor final de 130 mm, cubriendo la altura total de suelo a techo, atornillado a entramado de acero galvanizado con una separación de montantes de 60 cm, incluso nivelación, ejecución de ángulos, pasos de instalaciones y recibido de cajas, encintado y repaso de juntas; construido según especificaciones del fabricante de las placas. Medido deduciendo huecos.

| Código | Ud | Descripción | Rendimiento | Precio | Importe |
|---|---|---|---|---|---|
| TA00200 | h | AYUDANTE ESPECIALISTA | 0.34 | 19.04 | 6.47 |
| TO00900 | h | OF. 1ª MONTADOR | 0.34 | 19.85 | 6.75 |
| FP00600 | m2 | ENTRAMADO METÁLICO PARA TABIQUE PLACAS DE YESO LAMIN. 70x600 mm | 1 | 3.06 | 3.06 |
| FP01300 | m2 | PLACA DE YESO LAMINADO DE 15 mm | 4.2 | 4.82 | 20.24 |
| FP01800 | kg | PASTA PARA JUNTAS DE PLACAS DE YESO LAMINADO | 0.8 | 1.12 | 0.90 |
| WW00300 | u | MATERIAL COMPLEMENTARIO O PZAS. ESPECIALES | 2.5 | 0.55 | 1.38 |
| WW00400 | u | PEQUEÑO MATERIAL | 0.5 | 0.3 | 0.15 |
|  |  | Total |  |  | 38.95 |

**06DPC80540** m2 TABIQUE MÚLTIPLE PL. YESO LAMINADO 15+15+70+15+15 (130 mm) RF
Precio: 45.9
Tabique múltiple con dos placas de yeso laminado de 15 mm de espesor por cada cara y espesor final de 150 mm, resistentes al fuego (RF), cubriendo la altura total de suelo a techo, atornillado a entramado de acero galvanizado con una separación de montantes de 60 cm, incluso nivelación, ejecución de ángulos, pasos de instalaciones y recibido de cajas, encintado y repaso de juntas; construido según especificaciones del fabricante de las placas. Medido deduciendo huecos.

| Código | Ud | Descripción | Rendimiento | Precio | Importe |
|---|---|---|---|---|---|
| TA00200 | h | AYUDANTE ESPECIALISTA | 0.37 | 19.04 | 7.04 |
| TO00900 | h | OF. 1ª MONTADOR | 0.37 | 19.85 | 7.34 |
| FP00600 | m2 | ENTRAMADO METÁLICO PARA TABIQUE PLACAS DE YESO LAMIN. 70x600 mm | 1 | 3.06 | 3.06 |
| FP01800 | kg | PASTA PARA JUNTAS DE PLACAS DE YESO LAMINADO | 0.9 | 1.12 | 1.01 |
| FP80020 | m2 | PLACA DE YESO LAMINADO DE 15mm RESISTENTE AL FUEGO | 4.2 | 6.43 | 27.01 |
| WW00300 | u | MATERIAL COMPLEMENTARIO O PZAS. ESPECIALES | 0.55 | 0.55 | 0.30 |
| WW00400 | u | PEQUEÑO MATERIAL | 0.47 | 0.3 | 0.14 |
|  |  | Total |  |  | 45.9 |

**06DPC80600** m2 TABIQUE DOBLE ESTRUCT. PL. YESO LAM. (13x2+46x2+13x2) 144 mm
Precio: 39.87
Tabique de doble estructura formado por con dos placas de yeso laminado de 13 mm de espesor por cada cara y espesor final de 144 mm, cubriendo la altura total de suelo a techo, atornillado a doble entramado de acero galvanizado con una separación de montantes de 60 cm, incluso nivelación, ejecución de ángulos, pasos de instalaciones y recibido de cajas, encintado y repaso de juntas; construido según especificaciones del fabricante de las placas. Medido deduciendo huecos.

| Código | Ud | Descripción | Rendimiento | Precio | Importe |
|---|---|---|---|---|---|
| TA00200 | h | AYUDANTE ESPECIALISTA | 0.41 | 19.04 | 7.81 |
| TO00900 | h | OF. 1ª MONTADOR | 0.41 | 19.85 | 8.14 |
| FP00500 | m2 | ENTRAMADO METÁLICO PARA TABIQUE PLACAS DE YESO LAMIN. 46x600 mm | 2 | 2.5 | 5.00 |
| FP01200 | m2 | PLACA DE YESO LAMINADO DE 13 mm | 4.2 | 4.16 | 17.47 |
| FP01800 | kg | PASTA PARA JUNTAS DE PLACAS DE YESO LAMINADO | 0.9 | 1.12 | 1.01 |
| WW00300 | u | MATERIAL COMPLEMENTARIO O PZAS. ESPECIALES | 0.55 | 0.55 | 0.30 |
| WW00400 | u | PEQUEÑO MATERIAL | 0.47 | 0.3 | 0.14 |
|  |  | Total |  |  | 39.87 |

**06DPC80610** m2 TABIQUE DOBLE ESTRUCT. PL. YESO LAM. (15x2+70x2+15x2) 200 mm
Precio: 45.31
Tabique de doble estructura formado por con dos placas de yeso laminado de 15 mm de espesor por cada cara y espesor final de 200 mm, cubriendo la altura total de suelo a techo, atornillado a doble entramado de acero galvanizado con una separación de montantes de 60 cm, incluso nivelación, ejecución de ángulos, pasos de instalaciones y recibido de cajas, encintado y repaso de juntas; construido según especificaciones del fabricante de las placas. Medido deduciendo huecos.

| Código | Ud | Descripción | Rendimiento | Precio | Importe |
|---|---|---|---|---|---|
| TA00200 | h | AYUDANTE ESPECIALISTA | 0.45 | 19.04 | 8.57 |
| TO00900 | h | OF. 1ª MONTADOR | 0.45 | 19.85 | 8.93 |
| FP00600 | m2 | ENTRAMADO METÁLICO PARA TABIQUE PLACAS DE YESO LAMIN. 70x600 mm | 2 | 3.06 | 6.12 |
| FP01300 | m2 | PLACA DE YESO LAMINADO DE 15 mm | 4.2 | 4.82 | 20.24 |
| FP01800 | kg | PASTA PARA JUNTAS DE PLACAS DE YESO LAMINADO | 0.9 | 1.12 | 1.01 |
| WW00300 | u | MATERIAL COMPLEMENTARIO O PZAS. ESPECIALES | 0.55 | 0.55 | 0.30 |
| WW00400 | u | PEQUEÑO MATERIAL | 0.47 | 0.3 | 0.14 |
|  |  | Total |  |  | 45.31 |

###### 06DPW Varios (04/04/2006)

###### 06DPY Paneles de yeso

**06DPY00001** m2 TABIQUE PANELES MACIZOS YESO 66X50X7 cm
Precio: 14.35
Tabique con paneles macizos de yeso YF, de 66x50x7 cm machihembrado, tomadas con pasta de yeso, incluso nivelación, apertura de enjarjes, repaso de juntas y p.p. de macizado de ángulos de cercos, lámina impermeabilizante de 3 mm y pequeño material; construido según especificaciones del fabricante de las placas. Medido a cinta corrida.

| Código | Ud | Descripción | Rendimiento | Precio | Importe |
|---|---|---|---|---|---|
| TO00900 | h | OF. 1ª MONTADOR | 0.23 | 19.85 | 4.57 |
| TP00100 | h | PEÓN ESPECIAL | 0.23 | 18.9 | 4.35 |
| AGY00100 | m3 | PASTA DE YESO NEGRO YG | 0.005 | 111.05 | 0.56 |
| FP01900 | m2 | PLACA DE YESO YF EN PIEZAS 66x50x7 cm | 1 | 3.99 | 3.99 |
| XI02100 | m2 | MEMBRANA BETÚN MODIF. ARM. VELO VIDRIO DE 3 mm | 0.056 | 3.94 | 0.22 |
| XT14000 | m3 | POLIESTIRENO PLANCHAS RIGIDAS, DENS. 12 kg/m3 | 0.002 | 178.6 | 0.36 |
| WW00400 | u | PEQUEÑO MATERIAL | 1 | 0.3 | 0.30 |
|  |  | Total |  |  | 14.35 |

**06DPY80010** m2 TABICÓN PANELES MACIZOS YESO 66x25x10 cm
Precio: 15.96
Tabique con paneles macizos de yeso YF, de 66x25x10 cm machihembrado, tomadas con pasta de yeso, incluso nivelación, apertura de enjarjes, repaso de juntas y p.p. de macizado de ángulos de cercos, lámina impermeabilizante 3 mm y pequeño material; construido según especificaciones del fabricante de las placas. Medido a cinta corrida.

| Código | Ud | Descripción | Rendimiento | Precio | Importe |
|---|---|---|---|---|---|
| TO00900 | h | OF. 1ª MONTADOR | 0.23 | 19.85 | 4.57 |
| TP00100 | h | PEÓN ESPECIAL | 0.23 | 18.9 | 4.35 |
| AGY00100 | m3 | PASTA DE YESO NEGRO YG | 0.005 | 111.05 | 0.56 |
| FP80050 | m2 | PANEL DE YESO YF EN PIEZAS 66x50x10 cm | 1 | 5.6 | 5.60 |
| XI02100 | m2 | MEMBRANA BETÚN MODIF. ARM. VELO VIDRIO DE 3 mm | 0.056 | 3.94 | 0.22 |
| XT14000 | m3 | POLIESTIRENO PLANCHAS RIGIDAS, DENS. 12 kg/m3 | 0.002 | 178.6 | 0.36 |
| WW00400 | u | PEQUEÑO MATERIAL | 1 | 0.3 | 0.30 |
|  |  | Total |  |  | 15.96 |

##### 06DS Tabiques sencillos (04/04/2006)

###### 06DSS Tabiques sencillos

**06DSS00001** m2 TABIQUE DE LADRILLO H/S C/MORTERO
Precio: 10.63
Tabique de ladrillo cerámico hueco sencillo 24x11,5x4 cm, recibido con mortero M5 de cemento CEM II/A-L 32,5 N, con plastificante; según CTE. Medido a cinta corrida.

| Código | Ud | Descripción | Rendimiento | Precio | Importe |
|---|---|---|---|---|---|
| TO00100 | h | OF. 1ª ALBAÑILERÍA | 0.266 | 19.85 | 5.28 |
| TP00100 | h | PEÓN ESPECIAL | 0.133 | 18.9 | 2.51 |
| AGM00800 | m3 | MORTERO DE CEMENTO M5 (1:6) CEM II/A-L 32,5 N + PLAST. | 0.01 | 56.2 | 0.56 |
| FL00500 | mu | LADRILLO CERÁM. HUECO SENCILLO 24x11,5x4 cm | 0.037 | 61.71 | 2.28 |
|  |  | Total |  |  | 10.63 |

**06DSS00002** m2 TABIQUE DE LADRILLO H/S C/YESO
Precio: 11.18
Tabique de ladrillo cerámico hueco sencillo 24x11,5x4 cm, recibido con pasta de yeso YG; según CTE. Medido a cinta corrida.

| Código | Ud | Descripción | Rendimiento | Precio | Importe |
|---|---|---|---|---|---|
| TO00100 | h | OF. 1ª ALBAÑILERÍA | 0.266 | 19.85 | 5.28 |
| TP00100 | h | PEÓN ESPECIAL | 0.133 | 18.9 | 2.51 |
| AGY00100 | m3 | PASTA DE YESO NEGRO YG | 0.01 | 111.05 | 1.11 |
| FL00500 | mu | LADRILLO CERÁM. HUECO SENCILLO 24x11,5x4 cm | 0.037 | 61.71 | 2.28 |
|  |  | Total |  |  | 11.18 |

**06DSS80000** m2 TABIQUE PALOMERO LADRILLO H/S C/MORTERO
Precio: 7.93
Tabique palomero de ladrillo cerámico hueco sencillo 24x11,5x4 cm, recibido con mortero M5 de cemento CEM II/A-L 32,5 N, con plastificante; según CTE. Medido a cinta corrida.

| Código | Ud | Descripción | Rendimiento | Precio | Importe |
|---|---|---|---|---|---|
| TO00100 | h | OF. 1ª ALBAÑILERÍA | 0.2 | 19.85 | 3.97 |
| TP00100 | h | PEÓN ESPECIAL | 0.1 | 18.9 | 1.89 |
| AGM00800 | m3 | MORTERO DE CEMENTO M5 (1:6) CEM II/A-L 32,5 N + PLAST. | 0.006 | 56.2 | 0.34 |
| FL00500 | mu | LADRILLO CERÁM. HUECO SENCILLO 24x11,5x4 cm | 0.028 | 61.71 | 1.73 |
|  |  | Total |  |  | 7.93 |

**06DSS80005** m2 TABIQUE RASILLA 30x15x4 cm C/MORTERO
Precio: 10.35
Tabique de ladrillo cerámico hueco sencillo rasilla de 30x15x4 cm, recibido con mortero M5 de cemento CEM II/A-L 32,5 N, con plastificante; según CTE. Medido a cinta corrida.

| Código | Ud | Descripción | Rendimiento | Precio | Importe |
|---|---|---|---|---|---|
| TO00100 | h | OF. 1ª ALBAÑILERÍA | 0.23 | 19.85 | 4.57 |
| TP00100 | h | PEÓN ESPECIAL | 0.115 | 18.9 | 2.17 |
| AGM00800 | m3 | MORTERO DE CEMENTO M5 (1:6) CEM II/A-L 32,5 N + PLAST. | 0.007 | 56.2 | 0.39 |
| FL80010 | mu | LADRILLO CERÁM. H/S RASILLA 30x15x4 cm | 0.023 | 140 | 3.22 |
|  |  | Total |  |  | 10.35 |

**06DSS80010** m2 TABIQUE RASILLA 40x20x4 cm C/MORTERO
Precio: 7.42
Tabique de ladrillo cerámico hueco sencillo rasilla de 40x20x4 cm, recibido con mortero M5 de cemento CEM II/A-L 32,5 N, con plastificante; según CTE. Medido a cinta corrida.

| Código | Ud | Descripción | Rendimiento | Precio | Importe |
|---|---|---|---|---|---|
| TO00100 | h | OF. 1ª ALBAÑILERÍA | 0.155 | 19.85 | 3.08 |
| TP00100 | h | PEÓN ESPECIAL | 0.077 | 18.9 | 1.46 |
| AGM00800 | m3 | MORTERO DE CEMENTO M5 (1:6) CEM II/A-L 32,5 N + PLAST. | 0.005 | 56.2 | 0.28 |
| FL80020 | mu | LADRILLO CERÁM. H/S RASILLA 40x20x4 cm | 0.013 | 200 | 2.60 |
|  |  | Total |  |  | 7.42 |

###### 06DSW Varios (04/04/2006)

##### 06DT Tabicones

###### 06DTD Hueco doble

**06DTD00001** m2 TABICÓN DE LADRILLO H/D 9 cm
Precio: 13.54
Tabicón de ladrillo cerámico hueco doble 24x11,5x9 cm, recibido con mortero M5 de cemento CEM II/A-L 32,5 N, con plastificante; según CTE. Medido a cinta corrida.

| Código | Ud | Descripción | Rendimiento | Precio | Importe |
|---|---|---|---|---|---|
| TO00100 | h | OF. 1ª ALBAÑILERÍA | 0.32 | 19.85 | 6.35 |
| TP00100 | h | PEÓN ESPECIAL | 0.16 | 18.9 | 3.02 |
| AGM00800 | m3 | MORTERO DE CEMENTO M5 (1:6) CEM II/A-L 32,5 N + PLAST. | 0.019 | 56.2 | 1.07 |
| FL00300 | mu | LADRILLO CERÁM. HUECO DOBLE 24x11,5x9 cm | 0.037 | 83.82 | 3.10 |
|  |  | Total |  |  | 13.54 |

**06DTD00002** m2 TABICÓN DE LADRILLO H/D 7 cm
Precio: 12.07
Tabicón de ladrillo cerámico hueco doble 24x11,5x7 cm, recibido con mortero M5 de cemento CEM II/A-L 32,5 N, con plastificante; según CTE. Medido a cinta corrida.

| Código | Ud | Descripción | Rendimiento | Precio | Importe |
|---|---|---|---|---|---|
| TO00100 | h | OF. 1ª ALBAÑILERÍA | 0.3 | 19.85 | 5.96 |
| TP00100 | h | PEÓN ESPECIAL | 0.15 | 18.9 | 2.84 |
| AGM00800 | m3 | MORTERO DE CEMENTO M5 (1:6) CEM II/A-L 32,5 N + PLAST. | 0.014 | 56.2 | 0.79 |
| FL00400 | mu | LADRILLO CERÁM. HUECO DOBLE 24x11,5x7 cm | 0.037 | 66.99 | 2.48 |
|  |  | Total |  |  | 12.07 |

**06DTD80050** m2 TABICÓN PALOMERO DE LADRILLO H/D 7 cm
Precio: 9.94
Tabicón palomero de ladrillo cerámico hueco doble 24x11,5x7 cm, recibido con mortero M5 de cemento CEM II/A-L 32,5 N, con plastificante; según CTE. Medido a cinta corrida.

| Código | Ud | Descripción | Rendimiento | Precio | Importe |
|---|---|---|---|---|---|
| TO00100 | h | OF. 1ª ALBAÑILERÍA | 0.28 | 19.85 | 5.56 |
| TP00100 | h | PEÓN ESPECIAL | 0.14 | 18.9 | 2.65 |
| AGM00800 | m3 | MORTERO DE CEMENTO M5 (1:6) CEM II/A-L 32,5 N + PLAST. | 0.007 | 56.2 | 0.39 |
| FL00400 | mu | LADRILLO CERÁM. HUECO DOBLE 24x11,5x7 cm | 0.02 | 66.99 | 1.34 |
|  |  | Total |  |  | 9.94 |

**06DTD80100** m2 TABICÓN GRAN FORMATO H/D 70x43,5x6,8 cm
Precio: 18.32
Tabicón de ladrillo cerámico hueco doble gran formato 70x43,5x6,8 cm, recibido con pasta de yeso negro YF; según CTE. Medido a cinta corrida.

| Código | Ud | Descripción | Rendimiento | Precio | Importe |
|---|---|---|---|---|---|
| TO00100 | h | OF. 1ª ALBAÑILERÍA | 0.147 | 19.85 | 2.92 |
| TP00100 | h | PEÓN ESPECIAL | 0.073 | 18.9 | 1.38 |
| AGY00100 | m3 | PASTA DE YESO NEGRO YG | 0.006 | 111.05 | 0.67 |
| FL80060 | mu | LADRILLO CERÁM. H/D GRAN FORMATO 70x43,5x6,8 cm | 0.003 | 4450 | 13.35 |
|  |  | Total |  |  | 18.32 |

**06DTD80120** m2 TABICÓN GRAN FORMATO H/D 70x50,5x6,8 cm
Precio: 18.2
Tabicón de ladrillo gran formato de 70x50,5x6,8 cm, recibido con pasta de yeso negro YF, incluso bandas elásticas; según CTE. Medido a cinta corrida.

| Código | Ud | Descripción | Rendimiento | Precio | Importe |
|---|---|---|---|---|---|
| TO00100 | h | OF. 1ª ALBAÑILERÍA | 0.145 | 19.85 | 2.88 |
| TP00100 | h | PEÓN ESPECIAL | 0.07 | 18.9 | 1.32 |
| AGY00100 | m3 | PASTA DE YESO NEGRO YG | 0.005 | 111.05 | 0.56 |
| FL80070 | mu | LADRILLO CERÁM. H/D GRAN FORMATO 70x50,5x6,8 cm | 0.003 | 4480 | 13.44 |
|  |  | Total |  |  | 18.2 |

**06DTD80150** m2 TABICÓN GRAN FORMATO H/D 70x40x9,80 cm
Precio: 19.04
Tabicón de ladrillo gran formato de 70x40x9,8 cm, recibido con pasta de yeso negro YF, incluso bandas elásticas; según CTE. Medido a cinta corrida.

| Código | Ud | Descripción | Rendimiento | Precio | Importe |
|---|---|---|---|---|---|
| TO00100 | h | OF. 1ª ALBAÑILERÍA | 0.166 | 19.85 | 3.30 |
| TP00100 | h | PEÓN ESPECIAL | 0.083 | 18.9 | 1.57 |
| AGY00100 | m3 | PASTA DE YESO NEGRO YG | 0.006 | 111.05 | 0.67 |
| FL80075 | mu | LADRILLO CERÁM. H/D GRAN FORMATO 70x40x9,8 cm | 0.003 | 4500 | 13.50 |
|  |  | Total |  |  | 19.04 |

###### 06DTG Gafa

**06DTG00001** m2 TABICÓN DE LADRILLO GAFA 7 cm ESP.
Precio: 12.49
Tabicón de ladrillo gafa de 25X11,5X7 cm, recibido con mortero M5 de cemento CEM II/A-L 32,5 N, con plastificante. Medido a cinta corrida.

| Código | Ud | Descripción | Rendimiento | Precio | Importe |
|---|---|---|---|---|---|
| TO00100 | h | OF. 1ª ALBAÑILERÍA | 0.3 | 19.85 | 5.96 |
| TP00100 | h | PEÓN ESPECIAL | 0.15 | 18.9 | 2.84 |
| AGM00800 | m3 | MORTERO DE CEMENTO M5 (1:6) CEM II/A-L 32,5 N + PLAST. | 0.012 | 56.2 | 0.67 |
| FL00200 | mu | LADRILLO CERÁMICO GAFA 25x11,5x7 cm | 0.037 | 81.51 | 3.02 |
|  |  | Total |  |  | 12.49 |

###### 06DTW Varios

**06DTW80120** m2 TABICÓN LAD. H/D 7 cm GRAN FORMATO TRASDOS. PL. YESO 13 mm
Precio: 35.7
Tabicón de ladrillo cerámico hueco doble gran formato de 70x50,5x6,8 cm, tomado con pasta de agarre, trasdósado con una placa de yeso laminado de 13 mm de espesor, recibido con pasta de agarre en toda la superficie, incluso nivelación, encintado y repaso de juntas. Medido deduciendo huecos.

| Código | Ud | Descripción | Rendimiento | Precio | Importe |
|---|---|---|---|---|---|
| TO00100 | h | OF. 1ª ALBAÑILERÍA | 0.59 | 19.85 | 11.71 |
| TP00100 | h | PEÓN ESPECIAL | 0.24 | 18.9 | 4.54 |
| FL80070 | mu | LADRILLO CERÁM. H/D GRAN FORMATO 70x50,5x6,8 cm | 0.003 | 4480 | 13.44 |
| FP01200 | m2 | PLACA DE YESO LAMINADO DE 13 mm | 1.05 | 4.16 | 4.37 |
| GP80000 | kg | PASTA AGARRE UNIÓN LADRILLOS GRAN FORMATO | 2.9 | 0.18 | 0.52 |
| GP80010 | kg | PASTA AGARRE PARA PEGADO PANEL YESO LAMINADO | 3.5 | 0.2 | 0.70 |
| WW00400 | u | PEQUEÑO MATERIAL | 1.4 | 0.3 | 0.42 |
|  |  | Total |  |  | 35.7 |

**06DTW80160** m2 TABICÓN LAD. H/D 7 cm GRAN FORMATO TRASDOS. 2 PL. YESO 13 mm
Precio: 51.23
Tabicón de ladrillo cerámico hueco doble gran formato de 70x50,5x6,8 cm, tomado con pasta de agarre, trasdósado a doble cara con placas de yeso laminado de 13 mm de espesor, recibido con pasta de agarre en toda la superficie, incluso nivelación, encintado y repaso de juntas. Medido deduciendo huecos.

| Código | Ud | Descripción | Rendimiento | Precio | Importe |
|---|---|---|---|---|---|
| TO00100 | h | OF. 1ª ALBAÑILERÍA | 0.78 | 19.85 | 15.48 |
| TP00100 | h | PEÓN ESPECIAL | 0.56 | 18.9 | 10.58 |
| FL80070 | mu | LADRILLO CERÁM. H/D GRAN FORMATO 70x50,5x6,8 cm | 0.003 | 4480 | 13.44 |
| FP01200 | m2 | PLACA DE YESO LAMINADO DE 13 mm | 2.1 | 4.16 | 8.74 |
| GP80000 | kg | PASTA AGARRE UNIÓN LADRILLOS GRAN FORMATO | 3 | 0.18 | 0.54 |
| GP80010 | kg | PASTA AGARRE PARA PEGADO PANEL YESO LAMINADO | 7 | 0.2 | 1.40 |
| WW00400 | u | PEQUEÑO MATERIAL | 3.5 | 0.3 | 1.05 |
|  |  | Total |  |  | 51.23 |

**06DTW80170** m2 TABICÓN LAD. H/D 10 cm GRAN FORMATO TRASDOS. PL. YESO 13 mm
Precio: 37.62
Tabicón de ladrillo cerámico hueco doble gran formato de 70x40x9,8 cm, tomado con pasta de agarre, trasdósado con una placa de yeso laminado de 13 mm de espesor, recibido con pasta de agarre en toda la superficie, incluso nivelación, encintado y repaso de juntas. Medido deduciendo huecos.

| Código | Ud | Descripción | Rendimiento | Precio | Importe |
|---|---|---|---|---|---|
| TO00100 | h | OF. 1ª ALBAÑILERÍA | 0.63 | 19.85 | 12.51 |
| TP00100 | h | PEÓN ESPECIAL | 0.26 | 18.9 | 4.91 |
| FL80075 | mu | LADRILLO CERÁM. H/D GRAN FORMATO 70x40x9,8 cm | 0.003 | 4500 | 13.50 |
| FP01200 | m2 | PLACA DE YESO LAMINADO DE 13 mm | 1.05 | 4.16 | 4.37 |
| GP80000 | kg | PASTA AGARRE UNIÓN LADRILLOS GRAN FORMATO | 3.2 | 0.18 | 0.58 |
| GP80010 | kg | PASTA AGARRE PARA PEGADO PANEL YESO LAMINADO | 3.5 | 0.2 | 0.70 |
| WW00400 | u | PEQUEÑO MATERIAL | 3.5 | 0.3 | 1.05 |
|  |  | Total |  |  | 37.62 |

**06DTW80500** m2 DOBLE TABICÓN LAD. H/D 7 cm C/AISLAM. ACUST. 48,5 dBA
Precio: 57.47
Doble tabicón de ladrillo hueco doble de 24x11,5x7 cm, recibido con mortero M5 de cemento CEM II/A-L 32,5 N, con panel intermedio de lana mineral de 25 mm de espesor, adherido a una cara con cemento cola, guarnecidas las caras exteriores de yeso negro YG de 12 mm de espesor, incluso nivelación, encintado y repaso de juntas; para un aislamiento acústico a ruido aéreo de 48,5 dBA. Medido deduciendo huecos.

| Código | Ud | Descripción | Rendimiento | Precio | Importe |
|---|---|---|---|---|---|
| TO00100 | h | OF. 1ª ALBAÑILERÍA | 1.3 | 19.85 | 25.81 |
| TP00100 | h | PEÓN ESPECIAL | 0.68 | 18.9 | 12.85 |
| AGM00500 | m3 | MORTERO DE CEMENTO M5 (1:6) CEM II/A-L 32,5 N | 0.03 | 54.58 | 1.64 |
| AGY00100 | m3 | PASTA DE YESO NEGRO YG | 0.024 | 111.05 | 2.67 |
| FL00400 | mu | LADRILLO CERÁM. HUECO DOBLE 24x11,5x7 cm | 0.066 | 66.99 | 4.42 |
| XT80000 | m2 | PANEL DE LANA MINERAL DE 25 mm | 1.05 | 6.22 | 6.53 |
| WW00300 | u | MATERIAL COMPLEMENTARIO O PZAS. ESPECIALES | 4 | 0.55 | 2.20 |
| WW00400 | u | PEQUEÑO MATERIAL | 4.5 | 0.3 | 1.35 |
|  |  | Total |  |  | 57.47 |

**06DTW80600** m2 DOBLE TABICÓN LAD. H/D GRAN FORMATO C/AISLAM. ACÚST. 52,8 dBA
Precio: 76.56
Doble tabicón de ladrillo hueco doble gran formato de 70x50,5x6,8 cm, recibido con pasta de agarre, con panel intermedio de lana mineral de 15 mm de espesor, con placas de yeso laminado YP de 13 mm de espesor adheridos a las dos caras exteriores, recibidas con pasta de agarre extendida en toda la superficie, incluso nivelación, encintado y repaso de juntas; para conseguir un aislamiento acústico a ruido aéreo de 52,8 dBA. Medido deduciendo huecos.

| Código | Ud | Descripción | Rendimiento | Precio | Importe |
|---|---|---|---|---|---|
| TO00100 | h | OF. 1ª ALBAÑILERÍA | 1.16 | 19.85 | 23.03 |
| TP00100 | h | PEÓN ESPECIAL | 0.55 | 18.9 | 10.40 |
| FL80070 | mu | LADRILLO CERÁM. H/D GRAN FORMATO 70x50,5x6,8 cm | 0.006 | 4480 | 26.88 |
| FP01200 | m2 | PLACA DE YESO LAMINADO DE 13 mm | 2.1 | 4.16 | 8.74 |
| GP80000 | kg | PASTA AGARRE UNIÓN LADRILLOS GRAN FORMATO | 6 | 0.18 | 1.08 |
| GP80010 | kg | PASTA AGARRE PARA PEGADO PANEL YESO LAMINADO | 7 | 0.2 | 1.40 |
| XT80010 | m2 | PANEL DE LANA MINERAL DE 15 mm | 1.05 | 3.55 | 3.73 |
| WW00300 | u | MATERIAL COMPLEMENTARIO O PZAS. ESPECIALES | 1 | 0.55 | 0.55 |
| WW00400 | u | PEQUEÑO MATERIAL | 2.5 | 0.3 | 0.75 |
|  |  | Total |  |  | 76.56 |

##### 06DW Varios (04/04/2006)

###### 06DWW Varios (04/04/2006)

#### 06E CERRAMIENTOS ESPECIALES (21/11/2007)

##### 06EB Muros bioclimáticos (21/11/2007)

###### 06EBT Muros trombe

**06EBT80000** m2 MURO TROMBE C/FABR. DE LADRILLO
Precio: 274.55
Muro trombe constituido por fábrica de ladrillo cara vista de 25x11,5x5 cm de un pie de espesor, recibido con mortero M5 de cemento CEM II/A-L 32,5 N, dejando huecos para ventilación en zona superior e inferior de muro, colocación de rejillas, estructura fija de aluminio anonizado en color natural con un 20% en superficies practicables compuesta por bastidor de 80x40 mm anclado a la fábrica, cámara de aire de 20 cm, luna de vidrio templado de 6 mm de espesor sellada con silicona en unión con perfilería, incluso nivelación y rejuntado; según CTE. Medida deduciendo huecos.

| Código | Ud | Descripción | Rendimiento | Precio | Importe |
|---|---|---|---|---|---|
| TA00100 | h | AYUDANTE | 1.885 | 19.04 | 35.89 |
| TO00100 | h | OF. 1ª ALBAÑILERÍA | 1.3 | 19.85 | 25.81 |
| TO01600 | h | OF. 1ª CERRAJERO-CHAPISTA | 0.2 | 19.85 | 3.97 |
| TO01700 | h | OF. 1ª CRISTALERO | 0.7 | 19.85 | 13.90 |
| AGM00300 | m3 | MORTERO DE CEMENTO M10 (1:4) CEM II/A-L 32,5 N | 0.003 | 63.7 | 0.19 |
| AGM00500 | m3 | MORTERO DE CEMENTO M5 (1:6) CEM II/A-L 32,5 N | 0.06 | 54.58 | 3.27 |
| FL01100 | mu | LADRILLO CERÁM. PERF. TALADRO PEQUEÑO C/V 24x11,5x5 cm | 0.136 | 136.51 | 18.57 |
| KL80000 | m2 | MAMPARA 20% PRACTICABLE P/ACRISTALAR 100% | 1 | 122.23 | 122.23 |
| KW03900 | u | REJILLA AIREACIÓN 200 cm2 | 1 | 9.87 | 9.87 |
| VL80000 | m2 | LUNA TEMPLADA SECURIT INCOLORA 6 mm | 1.006 | 35.78 | 35.99 |
| WW00300 | u | MATERIAL COMPLEMENTARIO O PZAS. ESPECIALES | 8.83 | 0.55 | 4.86 |
|  |  | Total |  |  | 274.55 |

**06EBT80100** m2 MURO TROMBE C/MURO DE HORMIGÓN
Precio: 315.55
Muro trombe constituido por muro de hormigón armado HA-25/P/20/IIa, consistencia plástica y tamaño máximo del árido 20 mm, de 25 cm de espesor, con una cuantía de 60 kg/m3, encofrado y desencofrado a dos caras, vibrado y curado, dejando huecos para ventilación en zona superior e inferior de muro, colocación de rejillas, estructura fija de aluminio anonizado en color natural con un 20% en superficies practicables compuesta por bastidor de 80x40 mm anclado al muro, cámara de aire de 20 cm, luna de vidrio templado de 8 mm de espesor sellada con silicona en unión con perfilería. Medida deduciendo huecos.

| Código | Ud | Descripción | Rendimiento | Precio | Importe |
|---|---|---|---|---|---|
| TA00100 | h | AYUDANTE | 1.669 | 19.04 | 31.78 |
| TO00400 | h | OF. 1ª ENCOFRADOR | 1.07 | 19.85 | 21.24 |
| TO00600 | h | OF. 1ª FERRALLISTA | 0.014 | 19.85 | 0.28 |
| TO01600 | h | OF. 1ª CERRAJERO-CHAPISTA | 0.2 | 19.85 | 3.97 |
| TO01700 | h | OF. 1ª CRISTALERO | 0.7 | 19.85 | 13.90 |
| AGM00300 | m3 | MORTERO DE CEMENTO M10 (1:4) CEM II/A-L 32,5 N | 0.003 | 63.7 | 0.19 |
| CA00320 | kg | ACERO B 500 S | 1.1 | 0.81 | 0.89 |
| CH02920 | m3 | HORMIGÓN HA-25/P/20/IIa, SUMINISTRADO | 1.05 | 60.26 | 63.27 |
| CM00300 | m3 | MADERA DE PINO EN TABLON | 0.007 | 225.64 | 1.58 |
| CM00900 | m2 | TABLERO AGLOMERADO PROTEGIDO | 0.55 | 8.43 | 4.64 |
| CW00600 | l | DESENCOFRANTE | 0.007 | 1.72 | 0.01 |
| KL80000 | m2 | MAMPARA 20% PRACTICABLE P/ACRISTALAR 100% | 1 | 122.23 | 122.23 |
| KW03900 | u | REJILLA AIREACIÓN 200 cm2 | 1 | 9.87 | 9.87 |
| VL80000 | m2 | LUNA TEMPLADA SECURIT INCOLORA 6 mm | 1.006 | 35.78 | 35.99 |
| WW00300 | u | MATERIAL COMPLEMENTARIO O PZAS. ESPECIALES | 8.83 | 0.55 | 4.86 |
| WW00400 | u | PEQUEÑO MATERIAL | 1.83 | 0.3 | 0.55 |
| WW80010 | kg | PUNTAS 20x100 cm | 0.04 | 7.42 | 0.30 |
|  |  | Total |  |  | 315.55 |

**06EBT80200** m2 MURO TROMBE C/FABR. DE LADRILLO Y PROTEC. SOLAR
Precio: 428.23
Muro trombe constituido por fábrica de ladrillo tosco de 24x11,5x7 cm de un pie de espesor, recibido con mortero M5 de cemento CEM II/A-L 32,5 N, dejando huecos para ventilación en zona superior e inferior de muro, colocación de rejillas, enfoscado exterior, acabado con imprimación y dos manos de pintura negra previa limpieza del paramento, estructura fija de aluminio anonizado en color natural con un 20% en superficies practicables compuesta por bastidor de 80x40 mm anclado a la fábrica, cámara de aire de 20 cm, luna de vidrio templado de 6 mm de espesor sellada con silicona en unión con perfilería, entramado protector solar anclado a forjados con celosía de lamas orientables de 145 mm de PVC con sistema de bloqueo, montada sobre estructura de aluminio anodizado fijada mediante tornillos, incluso nivelación y rejuntado; según CTE. Medida deduciendo huecos.

| Código | Ud | Descripción | Rendimiento | Precio | Importe |
|---|---|---|---|---|---|
| TA00100 | h | AYUDANTE | 1.352 | 19.04 | 25.74 |
| TO01000 | h | OF. 1ª PINTOR | 0.15 | 19.85 | 2.98 |
| TO01600 | h | OF. 1ª CERRAJERO-CHAPISTA | 0.55 | 19.85 | 10.92 |
| TO01700 | h | OF. 1ª CRISTALERO | 0.7 | 19.85 | 13.90 |
| TO02100 | h | OFICIAL 1ª | 1.117 | 19.85 | 22.17 |
| TP00100 | h | PEÓN ESPECIAL | 0.85 | 18.9 | 16.07 |
| AGM00300 | m3 | MORTERO DE CEMENTO M10 (1:4) CEM II/A-L 32,5 N | 0.023 | 63.7 | 1.47 |
| AGM00500 | m3 | MORTERO DE CEMENTO M5 (1:6) CEM II/A-L 32,5 N | 0.055 | 54.58 | 3.00 |
| FL80185 | mu | LADRILLO CERÁM. PERFORADO 24x11,5x5 cm | 0.105 | 92.5 | 9.71 |
| KL80000 | m2 | MAMPARA 20% PRACTICABLE P/ACRISTALAR 100% | 1 | 122.23 | 122.23 |
| KP80000 | m2 | CELOSÍA PVC ORIENTABLE ESTÁNDAR | 1 | 147.09 | 147.09 |
| KW03900 | u | REJILLA AIREACIÓN 200 cm2 | 1 | 9.87 | 9.87 |
| VL80000 | m2 | LUNA TEMPLADA SECURIT INCOLORA 6 mm | 1.006 | 35.78 | 35.99 |
| WW00300 | u | MATERIAL COMPLEMENTARIO O PZAS. ESPECIALES | 11.8 | 0.55 | 6.49 |
| WW00400 | u | PEQUEÑO MATERIAL | 2 | 0.3 | 0.60 |
|  |  | Total |  |  | 428.23 |

###### 06EBW Varios (21/11/2007)

##### 06EV Fachadas ventiladas

###### 06EVC Cerámicas

**06EVC80150** m2 FACHADA VENTILADA FÁBR. LAD. C/V + LAD. PERF.
Precio: 154.47
Fachada ventilada compuesta por, hoja interior de fábrica de medio pie de espesor con ladrillo tosco de 24x11,5x7 cm, para revestir, apoyada en el forjado, recibida con mortero M5 de cemento CEM II/A-L 32,5 N, hoja exterior pasante de fábrica de medio pie de espesor con ladrillo perforado hidrofugado cara vista de 24x11,5x3,5 cm, con juntas de 1 cm, recibida con mortero M5 de cemento CEM II/A-L 32,5 N, sistema de soporte de la hoja exterior con angulares metálicos anclados al forjado, elementos verticales y llaves de conexión de las hojas, incluso ejecución de encuentros y remates, piezas especiales y rejuntado; según CTE. Medida deduciendo huecos.

| Código | Ud | Descripción | Rendimiento | Precio | Importe |
|---|---|---|---|---|---|
| TA00100 | h | AYUDANTE | 1.35 | 19.04 | 25.70 |
| TO00100 | h | OF. 1ª ALBAÑILERÍA | 2.7 | 19.85 | 53.60 |
| AGM00500 | m3 | MORTERO DE CEMENTO M5 (1:6) CEM II/A-L 32,5 N | 0.061 | 54.58 | 3.33 |
| FL01100 | mu | LADRILLO CERÁM. PERF. TALADRO PEQUEÑO C/V 24x11,5x5 cm | 0.094 | 136.51 | 12.83 |
| FL80185 | mu | LADRILLO CERÁM. PERFORADO 24x11,5x5 cm | 0.052 | 92.5 | 4.81 |
| KA80000 | m | ANGULAR ACERO INOX DE ANCLAJE | 1 | 7.9 | 7.90 |
| KA80010 | u | CONEXIÓN ACERO INOX 4 mm DIAM. Z 50x250x50 mm C/ARANDELA | 4 | 10.2 | 40.80 |
| WW00300 | u | MATERIAL COMPLEMENTARIO O PZAS. ESPECIALES | 10 | 0.55 | 5.50 |
|  |  | Total |  |  | 154.47 |

**06EVC80160** m2 FACHADA VENTILADA REVEST. CERÁMICO 250x500 mm
Precio: 105.44
Fachada ventilada compuesta por, hoja interior de fábrica de medio pie de espesor con ladrillo perforado tosco de 24x11x10 cm, para revestir, apoyada en el forjado, recibida con mortero M5 de cemento CEM II/A-L 32,5 N, hoja exterior pasante de 28 mm de espesor con revestimiento cerámico extruído de 250x500 mm, acabado natural, montada sobre perfiles de aluminio tipo T guíados de 85x75x3 mm, y tipo L de las mismas dimensiones en material aluminio en las cercanías de esquinas y huecos, recibiendo cada T dos piezas cerámicas, apoyos a forjados y hoja interior consistentes en mensulas de regulación de sustentación y retención con escuadras de 4 mm de espesor en aluminio, clips de sujeción en acero inoxidable, perfiles de junta en material entre piezas cerámicas, anclajes y tornillería en acero inoxidable o bicromatado, incluso ejecución de encuentros y remates, y piezas especiales; según CTE. Medida deduciendo huecos.

| Código | Ud | Descripción | Rendimiento | Precio | Importe |
|---|---|---|---|---|---|
| TA00100 | h | AYUDANTE | 1.015 | 19.04 | 19.33 |
| TO00100 | h | OF. 1ª ALBAÑILERÍA | 1.015 | 19.85 | 20.15 |
| AGM00500 | m3 | MORTERO DE CEMENTO M5 (1:6) CEM II/A-L 32,5 N | 0.061 | 54.58 | 3.33 |
| FL01100 | mu | LADRILLO CERÁM. PERF. TALADRO PEQUEÑO C/V 24x11,5x5 cm | 0.094 | 136.51 | 12.83 |
| FL80185 | mu | LADRILLO CERÁM. PERFORADO 24x11,5x5 cm | 0.052 | 92.5 | 4.81 |
| RA87000 | u | PLACA CERÁMICA 500x250 mm | 8.5 | 2.5 | 21.25 |
| WW00300 | u | MATERIAL COMPLEMENTARIO O PZAS. ESPECIALES | 5 | 0.55 | 2.75 |
| WW80040 | m | PERFIL EN T GUIADO 85x75x3 mm | 2.12 | 6.78 | 14.37 |
| WW80050 | m | PERFIL EN L 85x75x3 mm | 0.42 | 4.32 | 1.81 |
| WW80060 | u | ESCUADRA NIVELACIÓN INOX 4 mm | 2.12 | 2.27 | 4.81 |
|  |  | Total |  |  | 105.44 |

###### 06EVP Piedra natural

**06EVP80320** m2 FACHADA VENTILADA PIEZAS DE MÁRMOL CREMA 30x30x2 cm
Precio: 141.25
Fachada ventilada compuesta por, hoja interior de fábrica de medio pie de espesor con ladrillo perforado fonorresistente 24x11,5x10 cm, para revestir, recibida con mortero M5 de cemento CEM II/A-L 32,5 N, hoja exterior pasante de 2 cm de espesor con piezas de mármol crema marfil de 60x40x2 cm, acabado pulido, sujetas con cuatro pletinas ocultas de acero inoxidable por pieza, de 3 mm de espesor y 30 mm de ancho, anclados con mortero M5 de cemento blanco BL II/A-L 42,5 R, incluso p.p. de elementos metálicos de sujeción al forjado y conectores de las hojas, ejecución de encuentros, piezas especiales y rejuntado; según CTE. Medida deduciendo huecos.

| Código | Ud | Descripción | Rendimiento | Precio | Importe |
|---|---|---|---|---|---|
| TA00100 | h | AYUDANTE | 0.873 | 19.04 | 16.62 |
| TO02100 | h | OFICIAL 1ª | 2.15 | 19.85 | 42.68 |
| TP00100 | h | PEÓN ESPECIAL | 0.754 | 18.9 | 14.25 |
| AGM00500 | m3 | MORTERO DE CEMENTO M5 (1:6) CEM II/A-L 32,5 N | 0.02 | 54.58 | 1.09 |
| AGM80990 | m3 | MORTERO CEM. BLANCO M10 (1:4) BL II/A-L 42,5 R | 0.016 | 123.6 | 1.98 |
| FL80100 | mu | LADRILLO CERÁM. PERFORADO FONORRESISTENTE 24x11,5x10 cm | 0.038 | 197 | 7.49 |
| KA80160 | u | PLETINA ACERO INOX. ESP. 3 mm Y 30 mm ANCHO | 4 | 0.4 | 1.60 |
| RA84825 | m2 | PLACA MÁRMOL CREMA MARFIL 60x40x2 cm | 1.05 | 39.8 | 41.79 |
| WW00300 | u | MATERIAL COMPLEMENTARIO O PZAS. ESPECIALES | 25 | 0.55 | 13.75 |
|  |  | Total |  |  | 141.25 |

**06EVP80340** m2 FACHADA VENTILADA PIEZAS DE GRANITO ROSA PORRIÑO 60x40x2 cm
Precio: 181.55
Fachada ventilada compuesta por, hoja interior de fábrica de medio pie de espesor con ladrillo perforado fonorresistente de 24x11,5x10 cm, para revestir, recibida con mortero M5 de cemento CEM II/A-L 32,5 N, hoja exterior pasante de 2 cm de espesor con piezas de granito rosa de 60x40x2 cm, acabado pulido, sujetas con cuatro pletinas ocultas de acero inoxidable por pieza, de 3 mm de espesor y 30 mm de ancho, anclados con mortero M5 de cemento blanco BL II/A-L 42,5 R, incluso p.p. de elementos metálicos de sujeción al forjado y conectores de las hojas, ejecución de encuentros, piezas especiales y rejuntado; según CTE. Medida deduciendo huecos.

| Código | Ud | Descripción | Rendimiento | Precio | Importe |
|---|---|---|---|---|---|
| TA00100 | h | AYUDANTE | 0.873 | 19.04 | 16.62 |
| TO02100 | h | OFICIAL 1ª | 2.15 | 19.85 | 42.68 |
| TP00100 | h | PEÓN ESPECIAL | 0.754 | 18.9 | 14.25 |
| AGM00500 | m3 | MORTERO DE CEMENTO M5 (1:6) CEM II/A-L 32,5 N | 0.02 | 54.58 | 1.09 |
| AGM80990 | m3 | MORTERO CEM. BLANCO M10 (1:4) BL II/A-L 42,5 R | 0.016 | 123.6 | 1.98 |
| FL80100 | mu | LADRILLO CERÁM. PERFORADO FONORRESISTENTE 24x11,5x10 cm | 0.038 | 197 | 7.49 |
| KA80160 | u | PLETINA ACERO INOX. ESP. 3 mm Y 30 mm ANCHO | 4 | 0.4 | 1.60 |
| RA04100 | m2 | PLACA DE GRANITO ROSA DE 2 cm, TAMAÑO ESTÁNDAR | 1.05 | 78.18 | 82.09 |
| WW00300 | u | MATERIAL COMPLEMENTARIO O PZAS. ESPECIALES | 25 | 0.55 | 13.75 |
|  |  | Total |  |  | 181.55 |

**06EVP80360** m2 FACHADA VENTILADA ARENISCA APOMAZADA 60x40x2 cm
Precio: 161.86
Fachada ventilada compuesta por, hoja interior de fábrica de medio pie de espesor con ladrillo perforado fonorresistente de 24x11,5x10 cm, para revestir, recibida con mortero M5 de cemento CEM II/A-L 32,5 N, hoja exterior pasante de 2 cm de espesor con piezas de arenisca de 60x40x2 cm, acabado apomazado, sujetas con cuatro anclajes vistos en acero inoxidable longitudinales y continuos en forma de T, anclados con mortero M5 de cemento blanco BL II/A-L 42,5 R, incluso p.p. de elementos metálicos de sujeción al forjado y conectores de las hojas, ejecución de encuentros, piezas especiales y rejuntado; según CTE. Medida deduciendo huecos.

| Código | Ud | Descripción | Rendimiento | Precio | Importe |
|---|---|---|---|---|---|
| TA00100 | h | AYUDANTE | 0.873 | 19.04 | 16.62 |
| TO02100 | h | OFICIAL 1ª | 2.15 | 19.85 | 42.68 |
| TP00100 | h | PEÓN ESPECIAL | 0.754 | 18.9 | 14.25 |
| AGM00500 | m3 | MORTERO DE CEMENTO M5 (1:6) CEM II/A-L 32,5 N | 0.02 | 54.58 | 1.09 |
| AGM80990 | m3 | MORTERO CEM. BLANCO M10 (1:4) BL II/A-L 42,5 R | 0.016 | 123.6 | 1.98 |
| FL80100 | mu | LADRILLO CERÁM. PERFORADO FONORRESISTENTE 24x11,5x10 cm | 0.038 | 197 | 7.49 |
| KA80170 | u | ANCLAJE ACERO INOX. EN "T" | 10 | 2.2 | 22.00 |
| RA80040 | m2 | PLACA PIEDRA ARENISCA 60x40x2 cm | 1.05 | 40 | 42.00 |
| WW00300 | u | MATERIAL COMPLEMENTARIO O PZAS. ESPECIALES | 25 | 0.55 | 13.75 |
|  |  | Total |  |  | 161.86 |

###### 06EVR Resinas termoendurecibles

**06EVR80380** m2 FACHADA VENTILADA CON RESINAS TERMOENDURECIBLES
Precio: 234.34
Fachada ventilada compuesta por, hoja interior de fábrica de medio pie de espesor con ladrillo perforado fonorresistente de 24x11x10 cm, para revestir, apoyada en el forjado, recibida con mortero M5 de cemento CEM II/A-L 32,5 N, con mortero adhesivo hidrófugo proyectado en su cara exterior, hoja exterior con placas de resinas termoendurecibles de 60x100 cm y 8 mm de espesor, acabado textura satinada en color, colocada con modulación horizontal, juntas verticales de 4 mm y horizontales de 8 mm, montadaS sobre perfiles de aluminio tipo T guíados de 85x75x3 mm, y tipo L de las mismas dimensiones en material aluminio en las cercanías de esquinas y huecos, recibiendo cada T dos piezas cerámicas, apoyos a forjados y hoja interior consistentes en mensulas de regulación de sustentación y retención con escuadras de 4 mm de espesor en aluminio, clips de sujeción en acero inoxidable, perfiles de junta en material EPDM entre piezas cerámicas, anclajes y tornillería en acero inoxidable o bicromatado, incluso replanteo, formación de encuentros y remates, y piezas especiales; según CTE. Medida deduciendo huecos.

| Código | Ud | Descripción | Rendimiento | Precio | Importe |
|---|---|---|---|---|---|
| TA00100 | h | AYUDANTE | 0.5 | 19.04 | 9.52 |
| TO00100 | h | OF. 1ª ALBAÑILERÍA | 1.96 | 19.85 | 38.91 |
| TP00100 | h | PEÓN ESPECIAL | 0.96 | 18.9 | 18.14 |
| AGM00500 | m3 | MORTERO DE CEMENTO M5 (1:6) CEM II/A-L 32,5 N | 0.025 | 54.58 | 1.36 |
| FL80100 | mu | LADRILLO CERÁM. PERFORADO FONORRESISTENTE 24x11,5x10 cm | 0.038 | 197 | 7.49 |
| RA86050 | m2 | PLACA RESINAS TERMOEND. 600x1000x8 cm C/ESTR. ALUM. | 1.05 | 128.5 | 134.93 |
| RL80030 | m | REMATE CHAPA ALUMINIO ANCHO 50 cm Y ESP. 0,6 mm | 2.1 | 6.95 | 14.60 |
| WW00300 | u | MATERIAL COMPLEMENTARIO O PZAS. ESPECIALES | 17.07 | 0.55 | 9.39 |
|  |  | Total |  |  | 234.34 |

###### 06EVW Varios

**06EVW80300** m2 FACHADA VENTILADA PLACA CELULOSA-CEMENTO 8 mm ESP.
Precio: 56.04
Fachada ventilada compuesta por, hoja interior de fábrica de medio pie de espesor con ladrillo perforado tosco de 24x11x10 cm, para revestir, apoyada en el forjado, recibida con mortero M5 de cemento CEM II/A-L 32,5 N, hoja exterior con placas de celulosa-cemento de 8 mm de espesor, sustentadas en estructura ligera con perfilería compuesta por escuadras de nivelación de 48x100x2,5 mm, perfiles omega de 50x40x1,5 mm en acero galvanizado y remaches lacados según el color de placa, perfiles de junta en material EPDM, anclajes y tornillería en acero inoxidable, incluso replanteo, formación de encuentros y remates, y piezas especiales; según CTE. Medida deduciendo huecos.

| Código | Ud | Descripción | Rendimiento | Precio | Importe |
|---|---|---|---|---|---|
| TA00100 | h | AYUDANTE | 0.6 | 19.04 | 11.42 |
| TO00100 | h | OF. 1ª ALBAÑILERÍA | 0.6 | 19.85 | 11.91 |
| KA80100 | m | PERFIL OMEGA GALV. 40x50x1,5 mm | 2 | 4.75 | 9.50 |
| KA80110 | u | ESCUADRA NIVELACIÓN 48x100x2,5 mm | 4 | 1 | 4.00 |
| RA86020 | m2 | PLACA FIBROCEMENTO PLANA 2800x1200x7 mm | 1.05 | 14.82 | 15.56 |
| WW00300 | u | MATERIAL COMPLEMENTARIO O PZAS. ESPECIALES | 5 | 0.55 | 2.75 |
| WW00400 | u | PEQUEÑO MATERIAL | 3 | 0.3 | 0.90 |
|  |  | Total |  |  | 56.04 |

##### 06EW Varios (21/11/2007)

###### 06EWW Varios (21/11/2007)

#### 06L FÁBRICAS DE LADRILLOS (21/02/2007)

##### 06LE Especiales

###### 06LEC Citaras

**06LEC00002** m2 CITARA L/MACIZO PRENSADO C/V CON MORT. DE CAL
Precio: 64.84
Citara de ladrillo macizo fino prensado de 24x11,5x5 cm, a cara vista, recibido con mortero de cal M10 (1:4), con juntas de 3 mm, incluso avitolado de juntas; construida según CTE. Medida deduciendo huecos.

| Código | Ud | Descripción | Rendimiento | Precio | Importe |
|---|---|---|---|---|---|
| TO00100 | h | OF. 1ª ALBAÑILERÍA | 0.684 | 19.85 | 13.58 |
| TP00100 | h | PEÓN ESPECIAL | 0.342 | 18.9 | 6.46 |
| AGM01400 | m3 | MORTERO DE CAL HIDRÁULICA M10 (1:4) | 0.023 | 86.19 | 1.98 |
| FL00600 | mu | LADRILLO CERÁM. C/V MACIZO PRENSADO 24x11,5x5 cm | 0.082 | 522.16 | 42.82 |
|  |  | Total |  |  | 64.84 |

**06LEC00003** m2 CITARA L/MACIZO ARTESANAL C/V CON MORT. BAST.
Precio: 44.22
Citara de ladrillo macizo de tejar de 24x11,5x3,5 cm, a cara vista, recibido con mortero bastardo M10 (1:0,5:4) de cemento y cal, con juntas de 2 cm, incluso avitolado de juntas; construida según CTE. Medida deduciendo huecos.

| Código | Ud | Descripción | Rendimiento | Precio | Importe |
|---|---|---|---|---|---|
| TO00100 | h | OF. 1ª ALBAÑILERÍA | 0.75 | 19.85 | 14.89 |
| TP00100 | h | PEÓN ESPECIAL | 0.375 | 18.9 | 7.09 |
| AGM01600 | m3 | MORTERO BASTARDO M10 (1:0,5:4) CEM II/A-L 32,5 N Y CAL | 0.047 | 100.17 | 4.71 |
| FL00800 | mu | LADRILLO MACIZO DE TEJAR 24x11,5x3,5 cm | 0.074 | 236.83 | 17.53 |
|  |  | Total |  |  | 44.22 |

**06LEC00012** m2 CITARA L/MACIZO PRENSADO C/V CON MORT. BAST.
Precio: 65.16
Citara de ladrillo macizo fino prensado de 24x11,5x5 cm, a cara vista, recibido con mortero bastardo M10 (1:0,5:4) de cemento y cal, con juntas de 3 mm, incluso avitolado de juntas; construida según CTE. Medida deduciendo huecos.

| Código | Ud | Descripción | Rendimiento | Precio | Importe |
|---|---|---|---|---|---|
| TO00100 | h | OF. 1ª ALBAÑILERÍA | 0.684 | 19.85 | 13.58 |
| TP00100 | h | PEÓN ESPECIAL | 0.342 | 18.9 | 6.46 |
| AGM01600 | m3 | MORTERO BASTARDO M10 (1:0,5:4) CEM II/A-L 32,5 N Y CAL | 0.023 | 100.17 | 2.30 |
| FL00600 | mu | LADRILLO CERÁM. C/V MACIZO PRENSADO 24x11,5x5 cm | 0.082 | 522.16 | 42.82 |
|  |  | Total |  |  | 65.16 |

**06LEC00013** m2 CITARA L/MACIZO ARTESANAL C/V CON MORT. DE CAL
Precio: 43.56
Citara de ladrillo macizo de tejar de 24x11,5x3,5 cm, a cara vista, recibido con mortero de cal M10 (1:4), con juntas de 2 cm, incluso avitolado de juntas; construida según CTE. Medida deduciendo huecos.

| Código | Ud | Descripción | Rendimiento | Precio | Importe |
|---|---|---|---|---|---|
| TO00100 | h | OF. 1ª ALBAÑILERÍA | 0.75 | 19.85 | 14.89 |
| TP00100 | h | PEÓN ESPECIAL | 0.375 | 18.9 | 7.09 |
| AGM01400 | m3 | MORTERO DE CAL HIDRÁULICA M10 (1:4) | 0.047 | 86.19 | 4.05 |
| FL00800 | mu | LADRILLO MACIZO DE TEJAR 24x11,5x3,5 cm | 0.074 | 236.83 | 17.53 |
|  |  | Total |  |  | 43.56 |

**06LEC80030** m2 CITARA L/MACIZO PRENSADO-APLANTILLADO C/V
Precio: 51.22
Citara de ladrillo macizo fino prensado-aplantillado de 24x11,5x5 cm, a cara vista, recibido con mortero de cemento M5 (1:6), con juntas de 3 mm, incluso avitolado de juntas; construida según CTE. Medida deduciendo huecos.

| Código | Ud | Descripción | Rendimiento | Precio | Importe |
|---|---|---|---|---|---|
| TO00100 | h | OF. 1ª ALBAÑILERÍA | 0.684 | 19.85 | 13.58 |
| TP00100 | h | PEÓN ESPECIAL | 0.342 | 18.9 | 6.46 |
| AGM00500 | m3 | MORTERO DE CEMENTO M5 (1:6) CEM II/A-L 32,5 N | 0.029 | 54.58 | 1.58 |
| FL80120 | mu | LADRILLO CERÁM. C/V PRENSADO-APLANTILLADO 24x11,5x5 cm | 0.082 | 361 | 29.60 |
|  |  | Total |  |  | 51.22 |

**06LEC80100** m2 CITARA L/PERF. SÍLICO-CALCÁREO C/V
Precio: 30.11
Citara de ladrillo perforado sílico-calcáreo de 24x11,5x5,2 cm, a cara vista, recibido con mortero de cemento M5 (1:6), incluso avitolado de juntas; construida según CTE. Medida deduciendo huecos.

| Código | Ud | Descripción | Rendimiento | Precio | Importe |
|---|---|---|---|---|---|
| TO00100 | h | OF. 1ª ALBAÑILERÍA | 0.59 | 19.85 | 11.71 |
| TP00100 | h | PEÓN ESPECIAL | 0.295 | 18.9 | 5.58 |
| AGM00500 | m3 | MORTERO DE CEMENTO M5 (1:6) CEM II/A-L 32,5 N | 0.023 | 54.58 | 1.26 |
| FL80130 | mu | LADRILLO CERÁM. C/V SÍLICO-CALCÁREO 24x11,5x5,2 cm | 0.068 | 170 | 11.56 |
|  |  | Total |  |  | 30.11 |

**06LEC80110** m2 CITARA L/PERF. GRESIFICADO C/V
Precio: 34.28
Citara de ladrillo perforado gresificado de 25x12x5 cm, a cara vista, recibido con mortero de cemento M5 (1:6), incluso avitolado de juntas; construida según CTE. Medida deduciendo huecos.

| Código | Ud | Descripción | Rendimiento | Precio | Importe |
|---|---|---|---|---|---|
| TO00100 | h | OF. 1ª ALBAÑILERÍA | 0.584 | 19.85 | 11.59 |
| TP00100 | h | PEÓN ESPECIAL | 0.292 | 18.9 | 5.52 |
| AGM00500 | m3 | MORTERO DE CEMENTO M5 (1:6) CEM II/A-L 32,5 N | 0.026 | 54.58 | 1.42 |
| FL80230 | mu | LADRILLO CERÁM. C/V PERF. CLINKER GRESIFICADO 24x11,5x5 cm | 0.07 | 225 | 15.75 |
|  |  | Total |  |  | 34.28 |

**06LEC80120** m2 CITARA L/PERF. HIDROFUGADO C/V
Precio: 26.93
Citara de ladrillo perforado gresificado de 25x12x5 cm, a cara vista, recibido con mortero de cemento M5 (1:6), incluso avitolado de juntas; construida según CTE. Medida deduciendo huecos.

| Código | Ud | Descripción | Rendimiento | Precio | Importe |
|---|---|---|---|---|---|
| TO00100 | h | OF. 1ª ALBAÑILERÍA | 0.584 | 19.85 | 11.59 |
| TP00100 | h | PEÓN ESPECIAL | 0.292 | 18.9 | 5.52 |
| AGM00500 | m3 | MORTERO DE CEMENTO M5 (1:6) CEM II/A-L 32,5 N | 0.026 | 54.58 | 1.42 |
| FL80240 | mu | LADRILLO CERÁM. C/V PERF. HIDROFUGADO 24x11,5x5 cm | 0.07 | 120 | 8.40 |
|  |  | Total |  |  | 26.93 |

**06LEC80150** m2 CITARA L/PERF. FONORRESISTENTE 10 cm
Precio: 20.73
Citara de ladrillo perforado fonorresistente de 24x11,5x10 cm, para revestir, recibido con mortero de cemento M5 (1:6); construida según CTE. Medida deduciendo huecos.

| Código | Ud | Descripción | Rendimiento | Precio | Importe |
|---|---|---|---|---|---|
| TO00100 | h | OF. 1ª ALBAÑILERÍA | 0.42 | 19.85 | 8.34 |
| TP00100 | h | PEÓN ESPECIAL | 0.21 | 18.9 | 3.97 |
| AGM00500 | m3 | MORTERO DE CEMENTO M5 (1:6) CEM II/A-L 32,5 N | 0.017 | 54.58 | 0.93 |
| FL80100 | mu | LADRILLO CERÁM. PERFORADO FONORRESISTENTE 24x11,5x10 cm | 0.038 | 197 | 7.49 |
|  |  | Total |  |  | 20.73 |

**06LEC81000** m2 CITARA ARMADA L/MACIZO PRENSADO C/V MORT. BAST.
Precio: 72.48
Citara de ladrillo macizo prensado de 24x11,5x5 cm, a cara vista, recibido con mortero bastardo M7,5 (1:0,5:5) de cemento y cal, con armadura de acero galvanizado en forma de celosía cada diez hiladas, incluso replanteo, nivelación y aplomado, humedecido de las piezas, p.p. de ganchos para la armadura y avitolado de juntas; construida según CTE. Medida deduciendo huecos.

| Código | Ud | Descripción | Rendimiento | Precio | Importe |
|---|---|---|---|---|---|
| TO00100 | h | OF. 1ª ALBAÑILERÍA | 0.98 | 19.85 | 19.45 |
| TP00100 | h | PEÓN ESPECIAL | 0.49 | 18.9 | 9.26 |
| AGM81000 | m3 | MORTERO BASTARDO M7,5 (1:0,5:5) CEM II/A-L 32,5 N Y CAL | 0.03 | 121.92 | 3.66 |
| CA80030 | kg | ARMADURA TRIANGULADA DE ACERO AHT-500 | 0.783 | 3.78 | 2.96 |
| FL00600 | mu | LADRILLO CERÁM. C/V MACIZO PRENSADO 24x11,5x5 cm | 0.07 | 522.16 | 36.55 |
| WW00400 | u | PEQUEÑO MATERIAL | 2 | 0.3 | 0.60 |
|  |  | Total |  |  | 72.48 |

**06LEC81100** m2 CITARA ARMADA L/MACIZO PRENSADO-APLANTILLADO C/V
Precio: 59.5
Citara de ladrillo macizo prensado-aplantillado de 24x11,5x5 cm, a cara vista, recibido con mortero de cemento M5 (1:6), con armadura de acero galvanizado en forma de celosía cada diez hiladas, incluso replanteo, nivelación y aplomado, humedecido de las piezas, p.p. de ganchos para la armadura y avitolado de juntas; construida según CTE. Medida deduciendo huecos.

| Código | Ud | Descripción | Rendimiento | Precio | Importe |
|---|---|---|---|---|---|
| TO00100 | h | OF. 1ª ALBAÑILERÍA | 0.98 | 19.85 | 19.45 |
| TP00100 | h | PEÓN ESPECIAL | 0.49 | 18.9 | 9.26 |
| AGM00500 | m3 | MORTERO DE CEMENTO M5 (1:6) CEM II/A-L 32,5 N | 0.036 | 54.58 | 1.96 |
| CA80030 | kg | ARMADURA TRIANGULADA DE ACERO AHT-500 | 0.783 | 3.78 | 2.96 |
| FL80120 | mu | LADRILLO CERÁM. C/V PRENSADO-APLANTILLADO 24x11,5x5 cm | 0.07 | 361 | 25.27 |
| WW00400 | u | PEQUEÑO MATERIAL | 2 | 0.3 | 0.60 |
|  |  | Total |  |  | 59.5 |

###### 06LEM Muros

**06LEM00001** m2 FÁBR. 1 PIE L/MACIZO ARTESANAL C/V
Precio: 75.25
Fabrica de un pie de espesor, con ladrillo macizo de tejar de 24x11,5x3,5 cm, a cara vista, recibido con mortero M5 (1:6) con plastificante, con juntas de 2 cm, incluso avitolado de juntas; construida según CTE. Medida deduciendo huecos.

| Código | Ud | Descripción | Rendimiento | Precio | Importe |
|---|---|---|---|---|---|
| TO00100 | h | OF. 1ª ALBAÑILERÍA | 1.2 | 19.85 | 23.82 |
| TP00100 | h | PEÓN ESPECIAL | 0.6 | 18.9 | 11.34 |
| AGM00800 | m3 | MORTERO DE CEMENTO M5 (1:6) CEM II/A-L 32,5 N + PLAST. | 0.094 | 56.2 | 5.28 |
| FL00800 | mu | LADRILLO MACIZO DE TEJAR 24x11,5x3,5 cm | 0.147 | 236.83 | 34.81 |
|  |  | Total |  |  | 75.25 |

**06LEM00002** m2 FÁBR. 1 PIE L/MACIZO ARTESANAL C/V APAREJO ESPECIAL
Precio: 82.57
Fabrica de un pie de espesor, con ladrillo macizo de tejar de 24x11,5x3,5 cm, a cara vista y aparejo especial, recibido con mortero M5 (1:6) con plastificante, con juntas de 2 cm, incluso avitolado de juntas; construida según CTE. Medida deduciendo huecos.

| Código | Ud | Descripción | Rendimiento | Precio | Importe |
|---|---|---|---|---|---|
| TO00100 | h | OF. 1ª ALBAÑILERÍA | 1.45 | 19.85 | 28.78 |
| TP00100 | h | PEÓN ESPECIAL | 0.725 | 18.9 | 13.70 |
| AGM00800 | m3 | MORTERO DE CEMENTO M5 (1:6) CEM II/A-L 32,5 N + PLAST. | 0.094 | 56.2 | 5.28 |
| FL00800 | mu | LADRILLO MACIZO DE TEJAR 24x11,5x3,5 cm | 0.147 | 236.83 | 34.81 |
|  |  | Total |  |  | 82.57 |

**06LEM00003** m2 FÁBR. 1 PIE L/MACIZO ARTESANAL C/V MORT. BAST.
Precio: 79.39
Fabrica de un pie de espesor, con ladrillo macizo de tejar de 24x11,5x3,5 cm, a cara vista, recibido con mortero bastardo M10 (1:0,5:4) de cemento y cal, con juntas de 2 cm, incluso avitolado de juntas; construida según CTE. Medida deduciendo huecos.

| Código | Ud | Descripción | Rendimiento | Precio | Importe |
|---|---|---|---|---|---|
| TO00100 | h | OF. 1ª ALBAÑILERÍA | 1.2 | 19.85 | 23.82 |
| TP00100 | h | PEÓN ESPECIAL | 0.6 | 18.9 | 11.34 |
| AGM01600 | m3 | MORTERO BASTARDO M10 (1:0,5:4) CEM II/A-L 32,5 N Y CAL | 0.094 | 100.17 | 9.42 |
| FL00800 | mu | LADRILLO MACIZO DE TEJAR 24x11,5x3,5 cm | 0.147 | 236.83 | 34.81 |
|  |  | Total |  |  | 79.39 |

**06LEM00004** m2 FÁBR. 1 PIE L/MACIZO ARTESANAL C/V MORT. BAST. APAREJO ESP.
Precio: 86.71
Fabrica de un pie de espesor, con ladrillo macizo de tejar de 24x11,5x3,5 cm, a cara vista y aparejo especial, recibido con mortero bastardo M10 (1:0,5:4) de cemento y cal, con juntas de 2 cm, incluso avitolado de juntas; construida según CTE. Medida deduciendo huecos.

| Código | Ud | Descripción | Rendimiento | Precio | Importe |
|---|---|---|---|---|---|
| TO00100 | h | OF. 1ª ALBAÑILERÍA | 1.45 | 19.85 | 28.78 |
| TP00100 | h | PEÓN ESPECIAL | 0.725 | 18.9 | 13.70 |
| AGM01600 | m3 | MORTERO BASTARDO M10 (1:0,5:4) CEM II/A-L 32,5 N Y CAL | 0.094 | 100.17 | 9.42 |
| FL00800 | mu | LADRILLO MACIZO DE TEJAR 24x11,5x3,5 cm | 0.147 | 236.83 | 34.81 |
|  |  | Total |  |  | 86.71 |

**06LEM00011** m2 FÁBR. 1 PIE L/MACIZO ARTESANAL C/V MORT. DE CAL
Precio: 78.07
Fabrica de un pie de espesor, con ladrillo macizo de tejar de 24x11,5x3,5 cm, a cara vista, recibido con mortero de cal M10 (1:4), con juntas de 2 cm, incluso avitolado de juntas; construida según CTE. Medida deduciendo huecos.

| Código | Ud | Descripción | Rendimiento | Precio | Importe |
|---|---|---|---|---|---|
| TO00100 | h | OF. 1ª ALBAÑILERÍA | 1.2 | 19.85 | 23.82 |
| TP00100 | h | PEÓN ESPECIAL | 0.6 | 18.9 | 11.34 |
| AGM01400 | m3 | MORTERO DE CAL HIDRÁULICA M10 (1:4) | 0.094 | 86.19 | 8.10 |
| FL00800 | mu | LADRILLO MACIZO DE TEJAR 24x11,5x3,5 cm | 0.147 | 236.83 | 34.81 |
|  |  | Total |  |  | 78.07 |

**06LEM00012** m2 FÁBR. 1 PIE L/MACIZO ARTESANAL C/V MORT. DE CAL APAREJO ESP.
Precio: 85.39
Fabrica de un pie de espesor, con ladrillo macizo de tejar de 24x11,5x3,5 cm, a cara vista y aparejo especial, recibido con mortero de cal M10 (1:4), con juntas de 2 cm, incluso avitolado de juntas; construida según CTE. Medida deduciendo huecos.

| Código | Ud | Descripción | Rendimiento | Precio | Importe |
|---|---|---|---|---|---|
| TO00100 | h | OF. 1ª ALBAÑILERÍA | 1.45 | 19.85 | 28.78 |
| TP00100 | h | PEÓN ESPECIAL | 0.725 | 18.9 | 13.70 |
| AGM01400 | m3 | MORTERO DE CAL HIDRÁULICA M10 (1:4) | 0.094 | 86.19 | 8.10 |
| FL00800 | mu | LADRILLO MACIZO DE TEJAR 24x11,5x3,5 cm | 0.147 | 236.83 | 34.81 |
|  |  | Total |  |  | 85.39 |

**06LEM00103** m2 FÁBR. 1 PIE L/MACIZO PRENSADO C/V MORT. BAST.
Precio: 122.48
Fabrica de un pie de espesor, con ladrillo macizo prensado de 24x11,5x5 cm, a cara vista, recibido con mortero bastardo M10 (1:0,5:4) de cemento y cal, con juntas de 3 mm, incluso avitolado de juntas; construida según CTE. Medida deduciendo huecos.

| Código | Ud | Descripción | Rendimiento | Precio | Importe |
|---|---|---|---|---|---|
| TO00100 | h | OF. 1ª ALBAÑILERÍA | 1.1 | 19.85 | 21.84 |
| TP00100 | h | PEÓN ESPECIAL | 0.55 | 18.9 | 10.40 |
| AGM01600 | m3 | MORTERO BASTARDO M10 (1:0,5:4) CEM II/A-L 32,5 N Y CAL | 0.046 | 100.17 | 4.61 |
| FL00600 | mu | LADRILLO CERÁM. C/V MACIZO PRENSADO 24x11,5x5 cm | 0.164 | 522.16 | 85.63 |
|  |  | Total |  |  | 122.48 |

**06LEM00111** m2 FÁBR. 1 PIE L/MACIZO PRENSADO C/V MORT. DE CAL
Precio: 121.83
Fabrica de un pie de espesor, con ladrillo macizo prensado de 24x11,5x5 cm, a cara vista, recibido con mortero de cal M10 (1:4), incluso avitolado de juntas; construida según CTE. Medida deduciendo huecos.

| Código | Ud | Descripción | Rendimiento | Precio | Importe |
|---|---|---|---|---|---|
| TO00100 | h | OF. 1ª ALBAÑILERÍA | 1.1 | 19.85 | 21.84 |
| TP00100 | h | PEÓN ESPECIAL | 0.55 | 18.9 | 10.40 |
| AGM01400 | m3 | MORTERO DE CAL HIDRÁULICA M10 (1:4) | 0.046 | 86.19 | 3.96 |
| FL00600 | mu | LADRILLO CERÁM. C/V MACIZO PRENSADO 24x11,5x5 cm | 0.164 | 522.16 | 85.63 |
|  |  | Total |  |  | 121.83 |

**06LEM80000** m2 FÁBR. 1 PIE L/PERF. GRESIFICADO C/V
Precio: 62.77
Fábrica de un pie de espesor, con ladrillo perforado gresificado de 25x12x5 cm, a cara vista, recibido con mortero de cemento M5 (1:6), incluso avitolado de juntas; construida según CTE. Medida deduciendo huecos.

| Código | Ud | Descripción | Rendimiento | Precio | Importe |
|---|---|---|---|---|---|
| TA00100 | h | AYUDANTE | 0.48 | 19.04 | 9.14 |
| TO00100 | h | OF. 1ª ALBAÑILERÍA | 0.96 | 19.85 | 19.06 |
| AGM00500 | m3 | MORTERO DE CEMENTO M5 (1:6) CEM II/A-L 32,5 N | 0.052 | 54.58 | 2.84 |
| FL80230 | mu | LADRILLO CERÁM. C/V PERF. CLINKER GRESIFICADO 24x11,5x5 cm | 0.141 | 225 | 31.73 |
|  |  | Total |  |  | 62.77 |

**06LEM80020** m2 FÁBR. 1 PIE L/PERF. HIDROFUGADO C/V
Precio: 47.96
Fábrica de un pie de espesor,, con ladrillo perforado hidrofugado de 24x11,5x5 cm, a cara vista, recibido con mortero de cemento M5 (1:6), con plastificante, incluso avitolado de juntas; construida según CTE. Medida deduciendo huecos.

| Código | Ud | Descripción | Rendimiento | Precio | Importe |
|---|---|---|---|---|---|
| TA00100 | h | AYUDANTE | 0.48 | 19.04 | 9.14 |
| TO00100 | h | OF. 1ª ALBAÑILERÍA | 0.96 | 19.85 | 19.06 |
| AGM00500 | m3 | MORTERO DE CEMENTO M5 (1:6) CEM II/A-L 32,5 N | 0.052 | 54.58 | 2.84 |
| FL80240 | mu | LADRILLO CERÁM. C/V PERF. HIDROFUGADO 24x11,5x5 cm | 0.141 | 120 | 16.92 |
|  |  | Total |  |  | 47.96 |

**06LEM81000** m2 FÁBR. ARMADA 1 PIE L/MACIZO PRENSADO C/V MORT. BAST.
Precio: 141.72
Fábrica de 1 pie de espesor, con ladrillo macizo prensado de 24x11,5x5 cm, a cara vista, recibido con mortero bastardo M7,5 (1:0,5:5) de cemento y cal, con armadura de acero galvanizado en forma de celosía cada diez hiladas, incluso p.p. de ganchos para la armadura y avitolado de juntas; construida según CTE. Medida deduciendo huecos.

| Código | Ud | Descripción | Rendimiento | Precio | Importe |
|---|---|---|---|---|---|
| TO00100 | h | OF. 1ª ALBAÑILERÍA | 1.5 | 19.85 | 29.78 |
| TP00100 | h | PEÓN ESPECIAL | 0.75 | 18.9 | 14.18 |
| AGM81000 | m3 | MORTERO BASTARDO M7,5 (1:0,5:5) CEM II/A-L 32,5 N Y CAL | 0.046 | 121.92 | 5.61 |
| CA80030 | kg | ARMADURA TRIANGULADA DE ACERO AHT-500 | 1.566 | 3.78 | 5.92 |
| FL00600 | mu | LADRILLO CERÁM. C/V MACIZO PRENSADO 24x11,5x5 cm | 0.164 | 522.16 | 85.63 |
| WW00400 | u | PEQUEÑO MATERIAL | 2 | 0.3 | 0.60 |
|  |  | Total |  |  | 141.72 |

**06LEM81100** m2 FÁBR. ARMADA 1 PIE L/MACIZO PRENSADO-APLANTILLADO C/V
Precio: 112.85
Fábrica de 1 pie de espesor, con ladrillo macizo prensado-aplantillado de 24x11,5x5 cm, a cara vista, recibido con mortero de cemento M5 (1:6), con armadura de acero galvanizado en forma de celosía cada diez hiladas, incluso p.p. de ganchos para la armadura y avitolado de juntas; construida según CTE. Medida deduciendo huecos.

| Código | Ud | Descripción | Rendimiento | Precio | Importe |
|---|---|---|---|---|---|
| TO00100 | h | OF. 1ª ALBAÑILERÍA | 1.5 | 19.85 | 29.78 |
| TP00100 | h | PEÓN ESPECIAL | 0.75 | 18.9 | 14.18 |
| AGM00500 | m3 | MORTERO DE CEMENTO M5 (1:6) CEM II/A-L 32,5 N | 0.058 | 54.58 | 3.17 |
| CA80030 | kg | ARMADURA TRIANGULADA DE ACERO AHT-500 | 1.566 | 3.78 | 5.92 |
| FL80120 | mu | LADRILLO CERÁM. C/V PRENSADO-APLANTILLADO 24x11,5x5 cm | 0.164 | 361 | 59.20 |
| WW00400 | u | PEQUEÑO MATERIAL | 2 | 0.3 | 0.60 |
|  |  | Total |  |  | 112.85 |

###### 06LEW Varios

**06LEW80000** m PILAR 1x1 PIE L/MACIZO ARTESANAL C/V
Precio: 42.39
Pilar de un pie de espesor por un pie de anchura, con ladrillo de tejar artesanal de 24x11,5x3,5 cm, a cara vista, recibido con mortero de cemento M5 (1:6), con juntas de 2 cm, incluso avitolado de juntas; construida según CTE. Medida deduciendo huecos.

| Código | Ud | Descripción | Rendimiento | Precio | Importe |
|---|---|---|---|---|---|
| TO00100 | h | OF. 1ª ALBAÑILERÍA | 1 | 19.85 | 19.85 |
| TP00100 | h | PEÓN ESPECIAL | 0.5 | 18.9 | 9.45 |
| AGM81760 | m3 | MORTERO BASTARDO M5 (1:1:7) CEM BL II/A-L 42,5 R Y CAL | 0.026 | 139.15 | 3.62 |
| FL00800 | mu | LADRILLO MACIZO DE TEJAR 24x11,5x3,5 cm | 0.04 | 236.83 | 9.47 |
|  |  | Total |  |  | 42.39 |

**06LEW80010** m PILAR 1,5x1,5 PIE L/MACIZO ARTESANAL C/V
Precio: 88.12
Pilar de un pie y medio de espesor por un pie y medio de anchura, con ladrillo de tejar artesanal de 24x11,5x3,5 cm, a cara vista, recibido con mortero de cemento M5 (1:6), incluso avitolado de juntas; construida según CTE. Medida deduciendo huecos.

| Código | Ud | Descripción | Rendimiento | Precio | Importe |
|---|---|---|---|---|---|
| TO00100 | h | OF. 1ª ALBAÑILERÍA | 2 | 19.85 | 39.70 |
| TP00100 | h | PEÓN ESPECIAL | 1 | 18.9 | 18.90 |
| AGM81760 | m3 | MORTERO BASTARDO M5 (1:1:7) CEM BL II/A-L 42,5 R Y CAL | 0.059 | 139.15 | 8.21 |
| FL00800 | mu | LADRILLO MACIZO DE TEJAR 24x11,5x3,5 cm | 0.09 | 236.83 | 21.31 |
|  |  | Total |  |  | 88.12 |

**06LEW80080** m PILAR 1x1 PIE L/PERF. GRESIFICADO C/V
Precio: 33.42
Pilar de un pie de espesor por un pie de anchura, con ladrillo perforado gresificado de 24x11,5x5 cm, a cara vista, recibido con mortero de cemento M5 (1:6), incluso avitolado de juntas; construida según CTE. Medida deduciendo huecos.

| Código | Ud | Descripción | Rendimiento | Precio | Importe |
|---|---|---|---|---|---|
| TO00100 | h | OF. 1ª ALBAÑILERÍA | 0.84 | 19.85 | 16.67 |
| TP00100 | h | PEÓN ESPECIAL | 0.42 | 18.9 | 7.94 |
| AGM00500 | m3 | MORTERO DE CEMENTO M5 (1:6) CEM II/A-L 32,5 N | 0.013 | 54.58 | 0.71 |
| FL80230 | mu | LADRILLO CERÁM. C/V PERF. CLINKER GRESIFICADO 24x11,5x5 cm | 0.036 | 225 | 8.10 |
|  |  | Total |  |  | 33.42 |

**06LEW80100** m PILAR 1,5x1,5 PIE L/PERF. GRESIFICADO C/V
Precio: 68.87
Pilar de un pie y medio de espesor por un pie y medio de anchura, con ladrillo perforado gresificado de 24x11,5x5 cm, a cara vista, recibido con mortero de cemento M5 (1:6), incluso avitolado de juntas; construida según CTE. Medida deduciendo huecos.

| Código | Ud | Descripción | Rendimiento | Precio | Importe |
|---|---|---|---|---|---|
| TO00100 | h | OF. 1ª ALBAÑILERÍA | 1.68 | 19.85 | 33.35 |
| TP00100 | h | PEÓN ESPECIAL | 0.84 | 18.9 | 15.88 |
| AGM00500 | m3 | MORTERO DE CEMENTO M5 (1:6) CEM II/A-L 32,5 N | 0.03 | 54.58 | 1.64 |
| FL80230 | mu | LADRILLO CERÁM. C/V PERF. CLINKER GRESIFICADO 24x11,5x5 cm | 0.08 | 225 | 18.00 |
|  |  | Total |  |  | 68.87 |

**06LEW80200** m FORMACIÓN DE SARDINEL DE 1 PIE L/MACIZO ARTESANAL C/V
Precio: 28.07
Fábrica de ladrillo de tejar artesanal de 24x11,5x3,5 cm,a cara vista, colocado a sardinel, de un pie de espesor y medio pie de altura, recibido con mortero de cemento M5 (1:6), incluso avitolado de juntas; construida según CTE. Medida deduciendo huecos.

| Código | Ud | Descripción | Rendimiento | Precio | Importe |
|---|---|---|---|---|---|
| TO00100 | h | OF. 1ª ALBAÑILERÍA | 0.59 | 19.85 | 11.71 |
| TP00100 | h | PEÓN ESPECIAL | 0.59 | 18.9 | 11.15 |
| AGM00500 | m3 | MORTERO DE CEMENTO M5 (1:6) CEM II/A-L 32,5 N | 0.013 | 54.58 | 0.71 |
| FL00800 | mu | LADRILLO MACIZO DE TEJAR 24x11,5x3,5 cm | 0.019 | 236.83 | 4.50 |
|  |  | Total |  |  | 28.07 |

**06LEW80300** m FORMACIÓN DE SARDINEL DE 1 PIE L/PERF. GRESIFICADO C/V
Precio: 24.92
Fábrica de ladrillo perforado gresificado de 24x11,5x4,8 cm, a cara vista, colocado a sardinel, de un pie de espesor y medio pie de altura, recibido con mortero de cemento M5 (1:6), incluso avitolado de juntas; construida según CTE. Medida deduciendo huecos.

| Código | Ud | Descripción | Rendimiento | Precio | Importe |
|---|---|---|---|---|---|
| TO00100 | h | OF. 1ª ALBAÑILERÍA | 0.53 | 19.85 | 10.52 |
| TP00100 | h | PEÓN ESPECIAL | 0.53 | 18.9 | 10.02 |
| AGM00500 | m3 | MORTERO DE CEMENTO M5 (1:6) CEM II/A-L 32,5 N | 0.01 | 54.58 | 0.55 |
| FL80230 | mu | LADRILLO CERÁM. C/V PERF. CLINKER GRESIFICADO 24x11,5x5 cm | 0.017 | 225 | 3.83 |
|  |  | Total |  |  | 24.92 |

##### 06LH Huecos (30/05/2007)

###### 06LHC Citaras

**06LHC00001** m2 CITARA LADRILLO GAFA 7 cm
Precio: 18.33
Citara de ladrillo cerámico gafa de 25x11,5x7 cm, recibido con mortero M5 (1:6), con plastificante; construida según CTE. Medida deduciendo huecos.

| Código | Ud | Descripción | Rendimiento | Precio | Importe |
|---|---|---|---|---|---|
| TO00100 | h | OF. 1ª ALBAÑILERÍA | 0.423 | 19.85 | 8.40 |
| TP00100 | h | PEÓN ESPECIAL | 0.211 | 18.9 | 3.99 |
| AGM00800 | m3 | MORTERO DE CEMENTO M5 (1:6) CEM II/A-L 32,5 N + PLAST. | 0.026 | 56.2 | 1.46 |
| FL00200 | mu | LADRILLO CERÁMICO GAFA 25x11,5x7 cm | 0.055 | 81.51 | 4.48 |
|  |  | Total |  |  | 18.33 |

**06LHC00002** m2 CITARA LADRILLO H/D 7 cm
Precio: 17.53
Citara de ladrillo cerámico hueco doble de 24x11,5x7 cm, recibido con mortero M5 (1:6), con plastificante; construida según CTE. Medida deduciendo huecos.

| Código | Ud | Descripción | Rendimiento | Precio | Importe |
|---|---|---|---|---|---|
| TO00100 | h | OF. 1ª ALBAÑILERÍA | 0.423 | 19.85 | 8.40 |
| TP00100 | h | PEÓN ESPECIAL | 0.211 | 18.9 | 3.99 |
| AGM00800 | m3 | MORTERO DE CEMENTO M5 (1:6) CEM II/A-L 32,5 N + PLAST. | 0.026 | 56.2 | 1.46 |
| FL00400 | mu | LADRILLO CERÁM. HUECO DOBLE 24x11,5x7 cm | 0.055 | 66.99 | 3.68 |
|  |  | Total |  |  | 17.53 |

**06LHC00003** m2 CITARA LADRILLO H/D 9 cm
Precio: 16.5
Citara de ladrillo cerámico hueco doble de 24x11,5x9 cm, recibido con mortero M5 (1:6), con plastificante; construida según CTE. Medida deduciendo huecos.

| Código | Ud | Descripción | Rendimiento | Precio | Importe |
|---|---|---|---|---|---|
| TO00100 | h | OF. 1ª ALBAÑILERÍA | 0.4 | 19.85 | 7.94 |
| TP00100 | h | PEÓN ESPECIAL | 0.2 | 18.9 | 3.78 |
| AGM00800 | m3 | MORTERO DE CEMENTO M5 (1:6) CEM II/A-L 32,5 N + PLAST. | 0.018 | 56.2 | 1.01 |
| FL00300 | mu | LADRILLO CERÁM. HUECO DOBLE 24x11,5x9 cm | 0.045 | 83.82 | 3.77 |
|  |  | Total |  |  | 16.5 |

**06LHC00012** m2 CITARA LADRILLO H/D 7 cm MORT. DE CAL
Precio: 18.31
Citara de ladrillo cerámico hueco doble de 24x11,5x7 cm, recibido con mortero de cal M10 (1:4); construida según CTE. Medida deduciendo huecos.

| Código | Ud | Descripción | Rendimiento | Precio | Importe |
|---|---|---|---|---|---|
| TO00100 | h | OF. 1ª ALBAÑILERÍA | 0.423 | 19.85 | 8.40 |
| TP00100 | h | PEÓN ESPECIAL | 0.211 | 18.9 | 3.99 |
| AGM01400 | m3 | MORTERO DE CAL HIDRÁULICA M10 (1:4) | 0.026 | 86.19 | 2.24 |
| FL00400 | mu | LADRILLO CERÁM. HUECO DOBLE 24x11,5x7 cm | 0.055 | 66.99 | 3.68 |
|  |  | Total |  |  | 18.31 |

**06LHC80000** m2 CITARA LADRILLO H/D 9 cm MORT. DE CAL
Precio: 19.24
Citara de ladrillo cerámico hueco doble de 24x11,5x9 cm, recibido con mortero de cal M10 (1:4); construida según CTE. Medida deduciendo huecos.

| Código | Ud | Descripción | Rendimiento | Precio | Importe |
|---|---|---|---|---|---|
| TO00100 | h | OF. 1ª ALBAÑILERÍA | 0.423 | 19.85 | 8.40 |
| TP00100 | h | PEÓN ESPECIAL | 0.211 | 18.9 | 3.99 |
| AGM01400 | m3 | MORTERO DE CAL HIDRÁULICA M10 (1:4) | 0.026 | 86.19 | 2.24 |
| FL00300 | mu | LADRILLO CERÁM. HUECO DOBLE 24x11,5x9 cm | 0.055 | 83.82 | 4.61 |
|  |  | Total |  |  | 19.24 |

###### 06LHM Muros

**06LHM00001** m2 FÁBRICA 1 PIE LADRILLO GAFA
Precio: 33.68
Fabrica de un pie de espesor, con ladrillo gafa, recibido con mortero M5 (1:6), con plastificante; construida según CTE. Medida deduciendo huecos.

| Código | Ud | Descripción | Rendimiento | Precio | Importe |
|---|---|---|---|---|---|
| TO00100 | h | OF. 1ª ALBAÑILERÍA | 0.725 | 19.85 | 14.39 |
| TP00100 | h | PEÓN ESPECIAL | 0.362 | 18.9 | 6.84 |
| AGM00800 | m3 | MORTERO DE CEMENTO M5 (1:6) CEM II/A-L 32,5 N + PLAST. | 0.062 | 56.2 | 3.48 |
| FL00200 | mu | LADRILLO CERÁMICO GAFA 25x11,5x7 cm | 0.11 | 81.51 | 8.97 |
|  |  | Total |  |  | 33.68 |

**06LHM00005** m2 FÁBRICA 1 PIE LADRILLO H/D
Precio: 30.51
Fabrica de un pie de espesor, con ladrillo cerámico hueco doble de 24x11,5x9 cm, recibido con mortero M5 (1:6), con plastificante; construida según CTE. Medida deduciendo huecos.

| Código | Ud | Descripción | Rendimiento | Precio | Importe |
|---|---|---|---|---|---|
| TO00100 | h | OF. 1ª ALBAÑILERÍA | 0.7 | 19.85 | 13.90 |
| TP00100 | h | PEÓN ESPECIAL | 0.35 | 18.9 | 6.62 |
| AGM00800 | m3 | MORTERO DE CEMENTO M5 (1:6) CEM II/A-L 32,5 N + PLAST. | 0.045 | 56.2 | 2.53 |
| FL00300 | mu | LADRILLO CERÁM. HUECO DOBLE 24x11,5x9 cm | 0.089 | 83.82 | 7.46 |
|  |  | Total |  |  | 30.51 |

**06LHM80000** m2 FÁBRICA 1 PIE LADRILLO H/D C/MORT. BAST.
Precio: 24.11
Fábrica de medio pie de espesor de ladrillo cerámico hueco doble de 24x11,5x9 cm, recibido con mortero de bastardo M10 (1:0,5:4) de cemento y cal; construida según CTE. Medida deduciendo huecos.

| Código | Ud | Descripción | Rendimiento | Precio | Importe |
|---|---|---|---|---|---|
| TO00100 | h | OF. 1ª ALBAÑILERÍA | 0.43 | 19.85 | 8.54 |
| TP00100 | h | PEÓN ESPECIAL | 0.43 | 18.9 | 8.13 |
| AGM81750 | m3 | MORTERO BASTARDO M7,5 (1:0,5:5) CEM BL II/A-L 42,5 R Y CAL | 0.021 | 186.53 | 3.92 |
| FL00300 | mu | LADRILLO CERÁM. HUECO DOBLE 24x11,5x9 cm | 0.042 | 83.82 | 3.52 |
|  |  | Total |  |  | 24.11 |

###### 06LHW Varios (30/05/2007)

##### 06LM Macizos (30/05/2007)

###### 06LMC Citaras

**06LMC00301** m2 CITARA LADRILLO MACIZO C/V
Precio: 39.34
Citara de ladrillo macizo de 24x11,5x5 cm, a cara vista, recibido con mortero de cemento M5 (1:6), con plastificante, incluso avitolado de juntas; construida según CTE. Medida deduciendo huecos.

| Código | Ud | Descripción | Rendimiento | Precio | Importe |
|---|---|---|---|---|---|
| TO00100 | h | OF. 1ª ALBAÑILERÍA | 0.66 | 19.85 | 13.10 |
| TP00100 | h | PEÓN ESPECIAL | 0.33 | 18.9 | 6.24 |
| AGM00800 | m3 | MORTERO DE CEMENTO M5 (1:6) CEM II/A-L 32,5 N + PLAST. | 0.023 | 56.2 | 1.29 |
| FL00700 | mu | LADRILLO CERÁM. C/V MACIZO 24x11,5x5 cm | 0.07 | 267.3 | 18.71 |
|  |  | Total |  |  | 39.34 |

**06LMC80010** m2 CITARA LADRILLO MACIZO HORMIGÓN COLOR C/V
Precio: 36.62
Citara de ladrillo de hormigón macizo liso color de 25x10x5 cm, a cara vista, recibido con mortero de cemento M5 (1:6), con plastificante, incluso avitolado de juntas; construida según CTE. Medida deduciendo huecos.

| Código | Ud | Descripción | Rendimiento | Precio | Importe |
|---|---|---|---|---|---|
| TO00100 | h | OF. 1ª ALBAÑILERÍA | 0.66 | 19.85 | 13.10 |
| TP00100 | h | PEÓN ESPECIAL | 0.33 | 18.9 | 6.24 |
| AGM00800 | m3 | MORTERO DE CEMENTO M5 (1:6) CEM II/A-L 32,5 N + PLAST. | 0.02 | 56.2 | 1.12 |
| FL80165 | mu | LADRILLO HORMIGÓN MACIZO LISO COLOR C/V 25x10x5 cm | 0.068 | 237.6 | 16.16 |
|  |  | Total |  |  | 36.62 |

**06LMC80150** m2 CITARA LADRILLO MACIZO HORMIGÓN BLANCO C/V
Precio: 36.9
Citara de ladrillo de hormigón macizo liso blanco de 24x11,5x5 cm, a cara vista, recibido con mortero de cemento blanco M5 (1:6), con plastificante, incluso avitolado de juntas; construida según CTE. Medida deduciendo huecos.

| Código | Ud | Descripción | Rendimiento | Precio | Importe |
|---|---|---|---|---|---|
| TO00100 | h | OF. 1ª ALBAÑILERÍA | 0.66 | 19.85 | 13.10 |
| TP00100 | h | PEÓN ESPECIAL | 0.33 | 18.9 | 6.24 |
| AGM01000 | m3 | MORTERO CEM. BLANCO M5 (1:6) BL II/A-L 42,5 R + PLAST. | 0.023 | 95.89 | 2.21 |
| FL80170 | mu | LADRILLO HORMIGÓN MACIZO LISO BLANCO 24x11,5x5 cm | 0.07 | 219.24 | 15.35 |
|  |  | Total |  |  | 36.9 |

###### 06LMM Muros

**06LMM00101** m2 FÁBRICA 1 PIE LADRILLO MACIZO C/V
Precio: 71.66
Fabrica de un pie de espesor, con ladrillo macizo de 24x11,5x5 cm, a cara vista, recibido con mortero de cemento M5 (1:6), con plastificante, incluso avitolado de juntas; construida según CTE. Medida deduciendo huecos.

| Código | Ud | Descripción | Rendimiento | Precio | Importe |
|---|---|---|---|---|---|
| TO00100 | h | OF. 1ª ALBAÑILERÍA | 1.08 | 19.85 | 21.44 |
| TP00100 | h | PEÓN ESPECIAL | 0.54 | 18.9 | 10.21 |
| AGM00800 | m3 | MORTERO DE CEMENTO M5 (1:6) CEM II/A-L 32,5 N + PLAST. | 0.046 | 56.2 | 2.59 |
| FL00700 | mu | LADRILLO CERÁM. C/V MACIZO 24x11,5x5 cm | 0.14 | 267.3 | 37.42 |
|  |  | Total |  |  | 71.66 |

**06LMM80008** m2 FÁBRICA 1 PIE LADRILLO MACIZO DE HORMIGÓN BLANCO C/V
Precio: 66.75
Fábrica de un pie de espesor de ladrillo de hormigón macizo liso blanco de 24x11,5x5 cm, a cara vista, recibido con mortero de cemento blanco M5 (1:6), con plastificante, incluso avitolado de juntas; construida según CTE. Medida deduciendo huecos.

| Código | Ud | Descripción | Rendimiento | Precio | Importe |
|---|---|---|---|---|---|
| TO00100 | h | OF. 1ª ALBAÑILERÍA | 1.08 | 19.85 | 21.44 |
| TP00100 | h | PEÓN ESPECIAL | 0.54 | 18.9 | 10.21 |
| AGM01000 | m3 | MORTERO CEM. BLANCO M5 (1:6) BL II/A-L 42,5 R + PLAST. | 0.046 | 95.89 | 4.41 |
| FL80170 | mu | LADRILLO HORMIGÓN MACIZO LISO BLANCO 24x11,5x5 cm | 0.14 | 219.24 | 30.69 |
|  |  | Total |  |  | 66.75 |

###### 06LMW Varios (30/05/2007)

##### 06LP Perforados

###### 06LPC Citaras

**06LPC00001** m2 CITARA L/PERF. TALADRO PEQUEÑO
Precio: 19.36
Citara de ladrillo perforado de 24x11,5x5 cm taladro pequeño, para revestir, recibido con mortero de cemento M5 (1:6), con plastificante; construida según CTE. Medida deduciendo huecos.

| Código | Ud | Descripción | Rendimiento | Precio | Importe |
|---|---|---|---|---|---|
| TO00100 | h | OF. 1ª ALBAÑILERÍA | 0.435 | 19.85 | 8.63 |
| TP00100 | h | PEÓN ESPECIAL | 0.217 | 18.9 | 4.10 |
| AGM00800 | m3 | MORTERO DE CEMENTO M5 (1:6) CEM II/A-L 32,5 N + PLAST. | 0.026 | 56.2 | 1.46 |
| FL01300 | mu | LADRILLO CERÁM. PERF. TALADRO PEQUEÑO REVESTIR 24x11,5x5 cm | 0.07 | 73.92 | 5.17 |
|  |  | Total |  |  | 19.36 |

**06LPC00003** m2 CITARA L/PERF. TALADRO PEQUEÑO C/V MORT. BAST.
Precio: 29.27
Citara de ladrillo perforado de 24x11,5x5 cm taladro pequeño, a cara vista, recibido con mortero bastardo M10 (1:0,5:4) de cemento y cal, incluso avitolado de juntas; construida según CTE. Medida deduciendo huecos.

| Código | Ud | Descripción | Rendimiento | Precio | Importe |
|---|---|---|---|---|---|
| TO00100 | h | OF. 1ª ALBAÑILERÍA | 0.584 | 19.85 | 11.59 |
| TP00100 | h | PEÓN ESPECIAL | 0.292 | 18.9 | 5.52 |
| AGM01600 | m3 | MORTERO BASTARDO M10 (1:0,5:4) CEM II/A-L 32,5 N Y CAL | 0.026 | 100.17 | 2.60 |
| FL01100 | mu | LADRILLO CERÁM. PERF. TALADRO PEQUEÑO C/V 24x11,5x5 cm | 0.07 | 136.51 | 9.56 |
|  |  | Total |  |  | 29.27 |

**06LPC00211** m2 CITARA L/PERF. TALADRO GRANDE MORT. BAST.
Precio: 25.9
Citara de ladrillo perforado 24x11,5x5 cm taladro grande, para revestir, recibido con mortero bastardo M10 (1:0,5:4) de cemento y cal; construida según CTE. Medida deduciendo huecos.

| Código | Ud | Descripción | Rendimiento | Precio | Importe |
|---|---|---|---|---|---|
| TO00100 | h | OF. 1ª ALBAÑILERÍA | 0.435 | 19.85 | 8.63 |
| TP00100 | h | PEÓN ESPECIAL | 0.217 | 18.9 | 4.10 |
| AGM01600 | m3 | MORTERO BASTARDO M10 (1:0,5:4) CEM II/A-L 32,5 N Y CAL | 0.036 | 100.17 | 3.61 |
| FL01000 | mu | LADRILLO CERÁM. PERF. TALADRO GRANDE PARA REVESTIR 24x11,5x5 cm | 0.07 | 136.51 | 9.56 |
|  |  | Total |  |  | 25.9 |

**06LPC00221** m2 CITARA L/PERF. TALADRO GRANDE MORT. DE CAL
Precio: 25.39
Citara de ladrillo perforado 24x11,5x5 cm taladro grande, para revestir, recibido con mortero de cal M10 (1:4); construida según CTE. Medida deduciendo huecos.

| Código | Ud | Descripción | Rendimiento | Precio | Importe |
|---|---|---|---|---|---|
| TO00100 | h | OF. 1ª ALBAÑILERÍA | 0.435 | 19.85 | 8.63 |
| TP00100 | h | PEÓN ESPECIAL | 0.217 | 18.9 | 4.10 |
| AGM01400 | m3 | MORTERO DE CAL HIDRÁULICA M10 (1:4) | 0.036 | 86.19 | 3.10 |
| FL01000 | mu | LADRILLO CERÁM. PERF. TALADRO GRANDE PARA REVESTIR 24x11,5x5 cm | 0.07 | 136.51 | 9.56 |
|  |  | Total |  |  | 25.39 |

**06LPC00311** m2 CITARA L/PERF. TALADRO GRANDE C/V MORT. BAST.
Precio: 27.23
Citara de ladrillo perforado 24x11,5x5 cm taladro grande, a cara vista, recibido con mortero bastardo M10 (1:0,5:4) de cemento y cal, incluso avitolado de juntas; construida según CTE. Medida deduciendo huecos.

| Código | Ud | Descripción | Rendimiento | Precio | Importe |
|---|---|---|---|---|---|
| TO00100 | h | OF. 1ª ALBAÑILERÍA | 0.584 | 19.85 | 11.59 |
| TP00100 | h | PEÓN ESPECIAL | 0.292 | 18.9 | 5.52 |
| AGM01600 | m3 | MORTERO BASTARDO M10 (1:0,5:4) CEM II/A-L 32,5 N Y CAL | 0.036 | 100.17 | 3.61 |
| FL00900 | mu | LADRILLO CERÁM. PERF. TALADRO GRANDE C/V 24x11,5x5 cm | 0.07 | 93.07 | 6.51 |
|  |  | Total |  |  | 27.23 |

**06LPC00321** m2 CITARA L/PERF. TALADRO GRANDE C/V MORT. DE CAL
Precio: 26.72
Citara de ladrillo perforado 24x11,5x5 cm taladro grande, a cara vista, recibido con mortero de cal M10 (1:4), incluso avitolado de juntas; construida según CTE. Medida deduciendo huecos.

| Código | Ud | Descripción | Rendimiento | Precio | Importe |
|---|---|---|---|---|---|
| TO00100 | h | OF. 1ª ALBAÑILERÍA | 0.584 | 19.85 | 11.59 |
| TP00100 | h | PEÓN ESPECIAL | 0.292 | 18.9 | 5.52 |
| AGM01400 | m3 | MORTERO DE CAL HIDRÁULICA M10 (1:4) | 0.036 | 86.19 | 3.10 |
| FL00900 | mu | LADRILLO CERÁM. PERF. TALADRO GRANDE C/V 24x11,5x5 cm | 0.07 | 93.07 | 6.51 |
|  |  | Total |  |  | 26.72 |

**06LPC80000** m2 CITARA L/PERF. TALADRO GRANDE
Precio: 24.25
Citara de ladrillo perforado 24x11,5x5 cm taladro grande, para revestir, recibido con mortero de cemento M5 (1:6); construida según CTE. Medida deduciendo huecos.

| Código | Ud | Descripción | Rendimiento | Precio | Importe |
|---|---|---|---|---|---|
| TO00100 | h | OF. 1ª ALBAÑILERÍA | 0.435 | 19.85 | 8.63 |
| TP00100 | h | PEÓN ESPECIAL | 0.217 | 18.9 | 4.10 |
| AGM00500 | m3 | MORTERO DE CEMENTO M5 (1:6) CEM II/A-L 32,5 N | 0.036 | 54.58 | 1.96 |
| FL01000 | mu | LADRILLO CERÁM. PERF. TALADRO GRANDE PARA REVESTIR 24x11,5x5 cm | 0.07 | 136.51 | 9.56 |
|  |  | Total |  |  | 24.25 |

**06LPC80050** m2 CITARA L/PERF. TALADRO GRANDE C/V
Precio: 25.58
Citara de ladrillo perforado 24x11,5x5 cm taladro grande, a cara vista, recibido con mortero de cemento M5 (1:6), incluso avitolado de juntas; construida según CTE. Medida deduciendo huecos.

| Código | Ud | Descripción | Rendimiento | Precio | Importe |
|---|---|---|---|---|---|
| TO00100 | h | OF. 1ª ALBAÑILERÍA | 0.584 | 19.85 | 11.59 |
| TP00100 | h | PEÓN ESPECIAL | 0.292 | 18.9 | 5.52 |
| AGM00500 | m3 | MORTERO DE CEMENTO M5 (1:6) CEM II/A-L 32,5 N | 0.036 | 54.58 | 1.96 |
| FL00900 | mu | LADRILLO CERÁM. PERF. TALADRO GRANDE C/V 24x11,5x5 cm | 0.07 | 93.07 | 6.51 |
|  |  | Total |  |  | 25.58 |

**06LPC80110** m2 CITARA L/PERFORADO DE HORMIGÓN C/V
Precio: 36.52
Citara de ladrillo de hormigón perforado liso color de 24x11,5x5 cm, a cara vista, recibido con mortero de cemento blanco M5 (1:6), con plastificante, incluso avitolado de juntas; construida según CTE. Medida deduciendo huecos.

| Código | Ud | Descripción | Rendimiento | Precio | Importe |
|---|---|---|---|---|---|
| TO00100 | h | OF. 1ª ALBAÑILERÍA | 0.65 | 19.85 | 12.90 |
| TP00100 | h | PEÓN ESPECIAL | 0.325 | 18.9 | 6.14 |
| AGM01000 | m3 | MORTERO CEM. BLANCO M5 (1:6) BL II/A-L 42,5 R + PLAST. | 0.023 | 95.89 | 2.21 |
| FL80160 | mu | LADRILLO HORMIGÓN PERFORADO LISO COLOR C/V 24x11,5x5 cm | 0.07 | 218.16 | 15.27 |
|  |  | Total |  |  | 36.52 |

**06LPC81000** m2 CITARA ARMADA L/PERFORADO 10 cm
Precio: 28.01
Citara de ladrillo perforado tosco de 24x11,5x10 cm, para revestir, recibido con mortero bastardo M7,5 de cemento y cal, con armadura de acero galvanizado en forma de celosía cada cuatro hiladas, incluso p.p. de ganchos para la armadura; construida según CTE. Medida deduciendo huecos.

| Código | Ud | Descripción | Rendimiento | Precio | Importe |
|---|---|---|---|---|---|
| TO00100 | h | OF. 1ª ALBAÑILERÍA | 0.51 | 19.85 | 10.12 |
| TP00100 | h | PEÓN ESPECIAL | 0.51 | 18.9 | 9.64 |
| AGM00400 | m3 | MORTERO DE CEMENTO M7,5 (1:5) CEM II/A-L 32,5 N | 0.02 | 58.37 | 1.17 |
| CA80030 | kg | ARMADURA TRIANGULADA DE ACERO AHT-500 | 0.688 | 3.78 | 2.60 |
| FL80200 | mu | LADRILLO CERÁM. PERFORADO 24x11,5x10 cm | 0.038 | 102.03 | 3.88 |
| WW00400 | u | PEQUEÑO MATERIAL | 2 | 0.3 | 0.60 |
|  |  | Total |  |  | 28.01 |

###### 06LPM Muros

**06LPM00001** m2 FÁBRICA 1 PIE L/PERF. TALADRO PEQUEÑO
Precio: 35.3
Fábrica de un pie de espesor con ladrillo perforado de 24x11,5x5 cm taladro pequeño, para revestir, recibido con mortero de cemento M5 (1:6), con plastificante; construida según CTE. Medida deduciendo huecos.

| Código | Ud | Descripción | Rendimiento | Precio | Importe |
|---|---|---|---|---|---|
| TO00100 | h | OF. 1ª ALBAÑILERÍA | 0.749 | 19.85 | 14.87 |
| TP00100 | h | PEÓN ESPECIAL | 0.375 | 18.9 | 7.09 |
| AGM00800 | m3 | MORTERO DE CEMENTO M5 (1:6) CEM II/A-L 32,5 N + PLAST. | 0.052 | 56.2 | 2.92 |
| FL01300 | mu | LADRILLO CERÁM. PERF. TALADRO PEQUEÑO REVESTIR 24x11,5x5 cm | 0.141 | 73.92 | 10.42 |
|  |  | Total |  |  | 35.3 |

**06LPM00002** m2 FÁBRICA 1 PIE L/PERF. TALADRO PEQUEÑO C/V
Precio: 50.3
Fábrica de un pie de espesor con ladrillo perforado de 24x11,5x5 cm taladro pequeño, a cara vista, recibido con mortero de cemento M5 (1:6), con plastificante, incluso avitolodado de juntas; construida según CTE. Medida deduciendo huecos.

| Código | Ud | Descripción | Rendimiento | Precio | Importe |
|---|---|---|---|---|---|
| TO00100 | h | OF. 1ª ALBAÑILERÍA | 0.96 | 19.85 | 19.06 |
| TP00100 | h | PEÓN ESPECIAL | 0.48 | 18.9 | 9.07 |
| AGM00800 | m3 | MORTERO DE CEMENTO M5 (1:6) CEM II/A-L 32,5 N + PLAST. | 0.052 | 56.2 | 2.92 |
| FL01100 | mu | LADRILLO CERÁM. PERF. TALADRO PEQUEÑO C/V 24x11,5x5 cm | 0.141 | 136.51 | 19.25 |
|  |  | Total |  |  | 50.3 |

**06LPM00003** m2 FÁBRICA 1 PIE L/PERF. TALADRO PEQUEÑO C/V MORT. BAST.
Precio: 89.31
Fábrica de un pie de espesor con ladrillo perforado de 24x11,5x5 cm taladro pequeño, a cara vista, recibido con mortero bastardo M10 (1:0,5:4) de cemento y cal, incluso avitolado de juntas; construida según CTE. Medida deduciendo huecos.

| Código | Ud | Descripción | Rendimiento | Precio | Importe |
|---|---|---|---|---|---|
| TO00100 | h | OF. 1ª ALBAÑILERÍA | 0.96 | 19.85 | 19.06 |
| TP00100 | h | PEÓN ESPECIAL | 0.48 | 18.9 | 9.07 |
| AGM01600 | m3 | MORTERO BASTARDO M10 (1:0,5:4) CEM II/A-L 32,5 N Y CAL | 0.052 | 100.17 | 5.21 |
| FL01100 | mu | LADRILLO CERÁM. PERF. TALADRO PEQUEÑO C/V 24x11,5x5 cm | 0.41 | 136.51 | 55.97 |
|  |  | Total |  |  | 89.31 |

**06LPM00111** m2 FÁBRICA 1 PIE L/PERF. TALADRO GRANDE MORT. BAST.
Precio: 48.42
Fábrica de un pie de espesor con ladrillo perforado de 24x11,5x5 cm taladro grande, para revestir, recibido con mortero bastardo M5 M10 (1:0,5:4) de cemento y cal; construida según CTE. Medida deduciendo huecos.

| Código | Ud | Descripción | Rendimiento | Precio | Importe |
|---|---|---|---|---|---|
| TO00100 | h | OF. 1ª ALBAÑILERÍA | 0.749 | 19.85 | 14.87 |
| TP00100 | h | PEÓN ESPECIAL | 0.375 | 18.9 | 7.09 |
| AGM01600 | m3 | MORTERO BASTARDO M10 (1:0,5:4) CEM II/A-L 32,5 N Y CAL | 0.072 | 100.17 | 7.21 |
| FL01000 | mu | LADRILLO CERÁM. PERF. TALADRO GRANDE PARA REVESTIR 24x11,5x5 cm | 0.141 | 136.51 | 19.25 |
|  |  | Total |  |  | 48.42 |

**06LPM00201** m2 FÁBRICA 1 PIE L/PERF. TALADRO GRANDE C/V
Precio: 45.3
Fábrica de un pie de espesor con ladrillo perforado de 24x11,5x5 cm taladro grande, a cara vista, recibido recibido con mortero de cemento M5 (1:6), con plastificante, incluso avitolodado de juntas; construida según CTE. Medida deduciendo huecos.

| Código | Ud | Descripción | Rendimiento | Precio | Importe |
|---|---|---|---|---|---|
| TO00100 | h | OF. 1ª ALBAÑILERÍA | 0.96 | 19.85 | 19.06 |
| TP00100 | h | PEÓN ESPECIAL | 0.48 | 18.9 | 9.07 |
| AGM00800 | m3 | MORTERO DE CEMENTO M5 (1:6) CEM II/A-L 32,5 N + PLAST. | 0.072 | 56.2 | 4.05 |
| FL00900 | mu | LADRILLO CERÁM. PERF. TALADRO GRANDE C/V 24x11,5x5 cm | 0.141 | 93.07 | 13.12 |
|  |  | Total |  |  | 45.3 |

**06LPM00211** m2 FÁBRICA 1 PIE L/PERF. TALADRO GRANDE C/V MORT. BAST.
Precio: 48.46
Fábrica de un pie de espesor con ladrillo perforado de 24x11,5x5 cm taladro grande, a cara vista, recibido con mortero bastardo M5 M10 (1:0,5:4) de cemento y cal, incluso avitolado de juntas; construida según CTE. Medida deduciendo huecos.

| Código | Ud | Descripción | Rendimiento | Precio | Importe |
|---|---|---|---|---|---|
| TO00100 | h | OF. 1ª ALBAÑILERÍA | 0.96 | 19.85 | 19.06 |
| TP00100 | h | PEÓN ESPECIAL | 0.48 | 18.9 | 9.07 |
| AGM01600 | m3 | MORTERO BASTARDO M10 (1:0,5:4) CEM II/A-L 32,5 N Y CAL | 0.072 | 100.17 | 7.21 |
| FL00900 | mu | LADRILLO CERÁM. PERF. TALADRO GRANDE C/V 24x11,5x5 cm | 0.141 | 93.07 | 13.12 |
|  |  | Total |  |  | 48.46 |

**06LPM00221** m2 FÁBRICA 1 PIE L/PERF. TALADRO GRANDE C/V MORT. DE CAL
Precio: 48.09
Fábrica de un pie de espesor con ladrillo perforado de 24x11,5x5 cm taladro grande, a cara vista, recibido con mortero de cal M15 (1:3), incluso avitolado de juntas; construida según CTE. Medida deduciendo huecos.

| Código | Ud | Descripción | Rendimiento | Precio | Importe |
|---|---|---|---|---|---|
| TO00100 | h | OF. 1ª ALBAÑILERÍA | 0.96 | 19.85 | 19.06 |
| TP00100 | h | PEÓN ESPECIAL | 0.48 | 18.9 | 9.07 |
| AGM01300 | m3 | MORTERO DE CAL HIDRÁULICA M15 (1:3) | 0.072 | 94.97 | 6.84 |
| FL00900 | mu | LADRILLO CERÁM. PERF. TALADRO GRANDE C/V 24x11,5x5 cm | 0.141 | 93.07 | 13.12 |
|  |  | Total |  |  | 48.09 |

**06LPM00301** m2 FÁBRICA 1,5 PIE L/PERF. TALADRO GRANDE C/V
Precio: 70.95
Fábrica de un pie y medio de espesor con ladrillo perforado de 24x11,5x5 cm taladro grande, a cara vista, recibido recibido con mortero de cemento M5 (1:6), con plastificante, incluso avitolodado de juntas; construida según CTE. Medida deduciendo huecos.

| Código | Ud | Descripción | Rendimiento | Precio | Importe |
|---|---|---|---|---|---|
| TO00100 | h | OF. 1ª ALBAÑILERÍA | 1.544 | 19.85 | 30.65 |
| TP00100 | h | PEÓN ESPECIAL | 0.772 | 18.9 | 14.59 |
| AGM00800 | m3 | MORTERO DE CEMENTO M5 (1:6) CEM II/A-L 32,5 N + PLAST. | 0.108 | 56.2 | 6.07 |
| FL00900 | mu | LADRILLO CERÁM. PERF. TALADRO GRANDE C/V 24x11,5x5 cm | 0.211 | 93.07 | 19.64 |
|  |  | Total |  |  | 70.95 |

**06LPM00306** m2 FÁBRICA 1,5 PIE L/PERF. TALADRO GRANDE 2 C/V
Precio: 79.74
Fábrica de un pie y medio de espesor con ladrillo perforado de 24x11,5x5 cm taladro grande, a dos caras vistas, recibido con mortero de cemento M5 (1:6), con plastificante, incluso avitolodado de juntas; construida según CTE. Medida deduciendo huecos.

| Código | Ud | Descripción | Rendimiento | Precio | Importe |
|---|---|---|---|---|---|
| TO00100 | h | OF. 1ª ALBAÑILERÍA | 1.844 | 19.85 | 36.60 |
| TP00100 | h | PEÓN ESPECIAL | 0.922 | 18.9 | 17.43 |
| AGM00800 | m3 | MORTERO DE CEMENTO M5 (1:6) CEM II/A-L 32,5 N + PLAST. | 0.108 | 56.2 | 6.07 |
| FL00900 | mu | LADRILLO CERÁM. PERF. TALADRO GRANDE C/V 24x11,5x5 cm | 0.211 | 93.07 | 19.64 |
|  |  | Total |  |  | 79.74 |

**06LPM00311** m2 FÁBRICA 1,5 PIE L/PERF. TALADRO GRANDE C/V MORT. BAST.
Precio: 75.7
Fábrica de un pie y medio de espesor con ladrillo perforado de 24x11,5x5 cm taladro grande, a cara vista, recibido con mortero bastardo M5 M10 (1:0,5:4) de cemento y cal, incluso avitolado de juntas; construida según CTE. Medida deduciendo huecos.

| Código | Ud | Descripción | Rendimiento | Precio | Importe |
|---|---|---|---|---|---|
| TO00100 | h | OF. 1ª ALBAÑILERÍA | 1.544 | 19.85 | 30.65 |
| TP00100 | h | PEÓN ESPECIAL | 0.772 | 18.9 | 14.59 |
| AGM01600 | m3 | MORTERO BASTARDO M10 (1:0,5:4) CEM II/A-L 32,5 N Y CAL | 0.108 | 100.17 | 10.82 |
| FL00900 | mu | LADRILLO CERÁM. PERF. TALADRO GRANDE C/V 24x11,5x5 cm | 0.211 | 93.07 | 19.64 |
|  |  | Total |  |  | 75.7 |

**06LPM00316** m2 FÁBRICA 1,5 PIE L/PERF. TALADRO GRANDE C/V MORT. DE CAL
Precio: 74.19
Fábrica de un pie y medio de espesor con ladrillo perforado de 24x11,5x5 cm taladro grande, a cara vista, recibido con mortero de cal M15 (1:3), incluso avitolado de juntas; construida según CTE. Medida deduciendo huecos.

| Código | Ud | Descripción | Rendimiento | Precio | Importe |
|---|---|---|---|---|---|
| TO00100 | h | OF. 1ª ALBAÑILERÍA | 1.544 | 19.85 | 30.65 |
| TP00100 | h | PEÓN ESPECIAL | 0.772 | 18.9 | 14.59 |
| AGM01400 | m3 | MORTERO DE CAL HIDRÁULICA M10 (1:4) | 0.108 | 86.19 | 9.31 |
| FL00900 | mu | LADRILLO CERÁM. PERF. TALADRO GRANDE C/V 24x11,5x5 cm | 0.211 | 93.07 | 19.64 |
|  |  | Total |  |  | 74.19 |

**06LPM80000** m2 FÁBRICA 1 PIE L/PERF. TALADRO PEQUEÑO 2 C/V
Precio: 52.76
Fábrica de un pie de espesor con ladrillo perforado de 24x11,5x5 cm taladro pequeño, a dos caras vistas, recibido con mortero de cemento M5 (1:6), con plastificante, incluso avitolodado de juntas; construida según CTE. Medida deduciendo huecos.

| Código | Ud | Descripción | Rendimiento | Precio | Importe |
|---|---|---|---|---|---|
| TO00100 | h | OF. 1ª ALBAÑILERÍA | 1.044 | 19.85 | 20.72 |
| TP00100 | h | PEÓN ESPECIAL | 0.522 | 18.9 | 9.87 |
| AGM00800 | m3 | MORTERO DE CEMENTO M5 (1:6) CEM II/A-L 32,5 N + PLAST. | 0.052 | 56.2 | 2.92 |
| FL01100 | mu | LADRILLO CERÁM. PERF. TALADRO PEQUEÑO C/V 24x11,5x5 cm | 0.141 | 136.51 | 19.25 |
|  |  | Total |  |  | 52.76 |

**06LPM80002** m2 FÁBRICA 1 PIE L/PERF. TALADRO GRANDE 2 C/V
Precio: 47.76
Fábrica de un pie de espesor con ladrillo perforado de 24x11,5x5 cm taladro grande, a dos caras vistas, recibido con mortero de cemento M5 (1:6), con plastificante, incluso avitolodado de juntas; construida según CTE. Medida deduciendo huecos.

| Código | Ud | Descripción | Rendimiento | Precio | Importe |
|---|---|---|---|---|---|
| TO00100 | h | OF. 1ª ALBAÑILERÍA | 1.044 | 19.85 | 20.72 |
| TP00100 | h | PEÓN ESPECIAL | 0.522 | 18.9 | 9.87 |
| AGM00800 | m3 | MORTERO DE CEMENTO M5 (1:6) CEM II/A-L 32,5 N + PLAST. | 0.072 | 56.2 | 4.05 |
| FL00900 | mu | LADRILLO CERÁM. PERF. TALADRO GRANDE C/V 24x11,5x5 cm | 0.141 | 93.07 | 13.12 |
|  |  | Total |  |  | 47.76 |

**06LPM80009** m2 FÁBRICA 1 PIE L/PERF. DE HORMIGÓN C/V
Precio: 65.76
Fábrica de un pie de espesor de ladrillo de hormigón perforado de 25x12x5 cm, a cara vista, recibido con mortero de cemento blanco M5 (1:6), con plastificante, incluso avitolado de juntas; construida según CTE. Medida deduciendo huecos.

| Código | Ud | Descripción | Rendimiento | Precio | Importe |
|---|---|---|---|---|---|
| TO00100 | h | OF. 1ª ALBAÑILERÍA | 1.044 | 19.85 | 20.72 |
| TP00100 | h | PEÓN ESPECIAL | 0.522 | 18.9 | 9.87 |
| AGM01000 | m3 | MORTERO CEM. BLANCO M5 (1:6) BL II/A-L 42,5 R + PLAST. | 0.046 | 95.89 | 4.41 |
| FL80160 | mu | LADRILLO HORMIGÓN PERFORADO LISO COLOR C/V 24x11,5x5 cm | 0.141 | 218.16 | 30.76 |
|  |  | Total |  |  | 65.76 |

**06LPM80050** m3 FÁBRICA 2 PIES L/PERFORADO 7 cm
Precio: 78.6
Fábrica de dos pies de espesor de ladrillo perforado tosco de 24x11,5x7 cm, para revestir, recibido con mortero de cemento M5 (1:6), con plastificante; construida según CTE. Medida deduciendo huecos.

| Código | Ud | Descripción | Rendimiento | Precio | Importe |
|---|---|---|---|---|---|
| TO00100 | h | OF. 1ª ALBAÑILERÍA | 1.75 | 19.85 | 34.74 |
| TP00100 | h | PEÓN ESPECIAL | 0.875 | 18.9 | 16.54 |
| AGM00500 | m3 | MORTERO DE CEMENTO M5 (1:6) CEM II/A-L 32,5 N | 0.165 | 54.58 | 9.01 |
| FL80190 | mu | LADRILLO CERÁM. PERFORADO 24x11,5x7 cm | 0.185 | 98.97 | 18.31 |
|  |  | Total |  |  | 78.6 |

**06LPM80060** m3 FÁBRICA 2 PIES L/PERFORADO 10 cm
Precio: 66.26
Fábrica de dos pies de espesor de ladrillo perforado tosco de 24x11,5x10 cm, para revestir, recibido con mortero de cemento M5 (1:6), con plastificante; construida según CTE. Medida deduciendo huecos.

| Código | Ud | Descripción | Rendimiento | Precio | Importe |
|---|---|---|---|---|---|
| TO00100 | h | OF. 1ª ALBAÑILERÍA | 1.5 | 19.85 | 29.78 |
| TP00100 | h | PEÓN ESPECIAL | 0.75 | 18.9 | 14.18 |
| AGM00500 | m3 | MORTERO DE CEMENTO M5 (1:6) CEM II/A-L 32,5 N | 0.145 | 54.58 | 7.91 |
| FL80200 | mu | LADRILLO CERÁM. PERFORADO 24x11,5x10 cm | 0.141 | 102.03 | 14.39 |
|  |  | Total |  |  | 66.26 |

**06LPM80100** m2 FÁBRICA ARMADA 1 PIE L/PERFORADO 10 cm
Precio: 59.74
Fábrica armada de un pie de espesor de ladrillo perforado tosco de 24x11,5x10 cm, para revestir, recibido con mortero bastardo M7,5 de cemento y cal, con armadura de acero galvanizado en forma de celosía cada cuatro hiladas, recubierta de resina epoxi, incluso p.p. de ganchos para la armadura; construida según CTE. Medida deduciendo huecos.

| Código | Ud | Descripción | Rendimiento | Precio | Importe |
|---|---|---|---|---|---|
| TO00100 | h | OF. 1ª ALBAÑILERÍA | 1.42 | 19.85 | 28.19 |
| TP00100 | h | PEÓN ESPECIAL | 0.71 | 18.9 | 13.42 |
| AGM00400 | m3 | MORTERO DE CEMENTO M7,5 (1:5) CEM II/A-L 32,5 N | 0.073 | 58.37 | 4.26 |
| CA80030 | kg | ARMADURA TRIANGULADA DE ACERO AHT-500 | 1.566 | 3.78 | 5.92 |
| FL80200 | mu | LADRILLO CERÁM. PERFORADO 24x11,5x10 cm | 0.072 | 102.03 | 7.35 |
| WW00400 | u | PEQUEÑO MATERIAL | 2 | 0.3 | 0.60 |
|  |  | Total |  |  | 59.74 |

**06LPM80110** m2 FÁBRICA ARMADA 1 PIE L/PERFORADO C/V
Precio: 82.3
Fábrica armada de un pie de espesor de ladrillo perforado de 24x11,5x5 cm, a cara vista, recibido con mortero bastardo M7,5 de cemento y cal, con armadura de acero galvanizado en forma de celosía cada ocho hiladas, recubierta de resina epoxi, incluso p.p. de ganchos para la armadura, avitolado de juntas; construida según CTE. Medida deduciendo huecos.

| Código | Ud | Descripción | Rendimiento | Precio | Importe |
|---|---|---|---|---|---|
| TO00100 | h | OF. 1ª ALBAÑILERÍA | 1.8 | 19.85 | 35.73 |
| TP00100 | h | PEÓN ESPECIAL | 0.9 | 18.9 | 17.01 |
| AGM00400 | m3 | MORTERO DE CEMENTO M7,5 (1:5) CEM II/A-L 32,5 N | 0.1 | 58.37 | 5.84 |
| CA80030 | kg | ARMADURA TRIANGULADA DE ACERO AHT-500 | 1.566 | 3.78 | 5.92 |
| FL01100 | mu | LADRILLO CERÁM. PERF. TALADRO PEQUEÑO C/V 24x11,5x5 cm | 0.126 | 136.51 | 17.20 |
| WW00400 | u | PEQUEÑO MATERIAL | 2 | 0.3 | 0.60 |
|  |  | Total |  |  | 82.3 |

###### 06LPW Varios

**06LPW80401** m PILAR 1x1 PIE L/PERF. TALADRO GRANDE C/V
Precio: 28.97
Pilar de un pie de espesor por un pie de anchura, con ladrillo perforado de 24x11,5x5 cm taladro grande, a cara vista, recibido con mortero de cemento M5 (1:6), con plastificante, incluso avitolado de juntas; construido según CTE. Medida la longitud ejecutada.

| Código | Ud | Descripción | Rendimiento | Precio | Importe |
|---|---|---|---|---|---|
| TO00100 | h | OF. 1ª ALBAÑILERÍA | 0.84 | 19.85 | 16.67 |
| TP00100 | h | PEÓN ESPECIAL | 0.42 | 18.9 | 7.94 |
| AGM00800 | m3 | MORTERO DE CEMENTO M5 (1:6) CEM II/A-L 32,5 N + PLAST. | 0.018 | 56.2 | 1.01 |
| FL00900 | mu | LADRILLO CERÁM. PERF. TALADRO GRANDE C/V 24x11,5x5 cm | 0.036 | 93.07 | 3.35 |
|  |  | Total |  |  | 28.97 |

**06LPW80620** m PILAR 1,5x1,5 PIE L/PERF. TALADRO GRANDE C/V
Precio: 58.93
Pilar de un pie y medio de espesor por un pie y medio de anchura, con ladrillo perforado de 24x11,5x5 cm taladro grande, a cara vista, recibido con mortero de cemento M5 (1:6), con plastificante, incluso avitolodado de juntas; construido según CTE. Medida la longitud ejecutada.

| Código | Ud | Descripción | Rendimiento | Precio | Importe |
|---|---|---|---|---|---|
| TO00100 | h | OF. 1ª ALBAÑILERÍA | 1.68 | 19.85 | 33.35 |
| TP00100 | h | PEÓN ESPECIAL | 0.84 | 18.9 | 15.88 |
| AGM00800 | m3 | MORTERO DE CEMENTO M5 (1:6) CEM II/A-L 32,5 N + PLAST. | 0.04 | 56.2 | 2.25 |
| FL00900 | mu | LADRILLO CERÁM. PERF. TALADRO GRANDE C/V 24x11,5x5 cm | 0.08 | 93.07 | 7.45 |
|  |  | Total |  |  | 58.93 |

##### 06LW Varios (30/05/2007)

###### 06LWW Varios (30/05/2007)

##### 06LX Mixtas (21/02/2007)

###### 06LXC Citaras (21/02/2007)

###### 06LXM Muros

**06LXM00001** m2 FÁBR. 1 PIE L/GAFA Y VERDUGADA L/PERFORADO
Precio: 35.01
Fábrica de un pie de espesor, con ladrillo cerámico hueco gafa y verdugada de ladrillo perforado cada cinco hiladas, recibidos con mortero de cemento M5 (1:6), con plastificante; construida según CTE. Medida deduciendo huecos.

| Código | Ud | Descripción | Rendimiento | Precio | Importe |
|---|---|---|---|---|---|
| TO00100 | h | OF. 1ª ALBAÑILERÍA | 0.762 | 19.85 | 15.13 |
| TP00100 | h | PEÓN ESPECIAL | 0.381 | 18.9 | 7.20 |
| AGM00800 | m3 | MORTERO DE CEMENTO M5 (1:6) CEM II/A-L 32,5 N + PLAST. | 0.063 | 56.2 | 3.54 |
| FL00200 | mu | LADRILLO CERÁMICO GAFA 25x11,5x7 cm | 0.095 | 81.51 | 7.74 |
| FL01300 | mu | LADRILLO CERÁM. PERF. TALADRO PEQUEÑO REVESTIR 24x11,5x5 cm | 0.019 | 73.92 | 1.40 |
|  |  | Total |  |  | 35.01 |

**06LXM00011** m2 FÁBR. 1 PIE L/HUECO DOBLE Y VERDUGADA L/PERFORADO
Precio: 32.75
Fábrica de un pie de espesor, con ladrillo cerámico hueco doble de 9 cm y verdugada de ladrillo perforado cada cinco hiladas, recibidos con mortero de cemento M5 (1:6), con plastificante; construida según CTE. Medida deduciendo huecos.

| Código | Ud | Descripción | Rendimiento | Precio | Importe |
|---|---|---|---|---|---|
| TO00100 | h | OF. 1ª ALBAÑILERÍA | 0.762 | 19.85 | 15.13 |
| TP00100 | h | PEÓN ESPECIAL | 0.381 | 18.9 | 7.20 |
| AGM00800 | m3 | MORTERO DE CEMENTO M5 (1:6) CEM II/A-L 32,5 N + PLAST. | 0.048 | 56.2 | 2.70 |
| FL00300 | mu | LADRILLO CERÁM. HUECO DOBLE 24x11,5x9 cm | 0.078 | 83.82 | 6.54 |
| FL01300 | mu | LADRILLO CERÁM. PERF. TALADRO PEQUEÑO REVESTIR 24x11,5x5 cm | 0.016 | 73.92 | 1.18 |
|  |  | Total |  |  | 32.75 |

**06LXM00021** m2 FÁBR. 1 PIE L/HUECO DOBLE Y VERDUGADA L/PERF MORT. DE CAL
Precio: 34.19
Fábrica de un pie de espesor, con ladrillo cerámico hueco doble de 9 cm y verdugada de ladrillo perforado cada cinco hiladas, recibidos con mortero de cal M10 (1:4); construida según CTE. Medida deduciendo huecos.

| Código | Ud | Descripción | Rendimiento | Precio | Importe |
|---|---|---|---|---|---|
| TO00100 | h | OF. 1ª ALBAÑILERÍA | 0.762 | 19.85 | 15.13 |
| TP00100 | h | PEÓN ESPECIAL | 0.381 | 18.9 | 7.20 |
| AGM01400 | m3 | MORTERO DE CAL HIDRÁULICA M10 (1:4) | 0.048 | 86.19 | 4.14 |
| FL00300 | mu | LADRILLO CERÁM. HUECO DOBLE 24x11,5x9 cm | 0.078 | 83.82 | 6.54 |
| FL01300 | mu | LADRILLO CERÁM. PERF. TALADRO PEQUEÑO REVESTIR 24x11,5x5 cm | 0.016 | 73.92 | 1.18 |
|  |  | Total |  |  | 34.19 |

**06LXM00101** m2 FÁBR. 1 PIE 2 TABICONES L/GAFA COBIJADOS CON L/PERFORADO
Precio: 36.02
Fábrica de un pie de espesor, formada por dos tabicones de ladrillo cerámico hueco gafa, cobijados cada dos hiladas con ladrillo perforado, recibidos con mortero de cemento M5 (1:6), con plastificante; construida según CTE. Medida deduciendo huecos.

| Código | Ud | Descripción | Rendimiento | Precio | Importe |
|---|---|---|---|---|---|
| TO00100 | h | OF. 1ª ALBAÑILERÍA | 0.935 | 19.85 | 18.56 |
| TP00100 | h | PEÓN ESPECIAL | 0.47 | 18.9 | 8.88 |
| AGM00800 | m3 | MORTERO DE CEMENTO M5 (1:6) CEM II/A-L 32,5 N + PLAST. | 0.029 | 56.2 | 1.63 |
| FL00200 | mu | LADRILLO CERÁMICO GAFA 25x11,5x7 cm | 0.059 | 81.51 | 4.81 |
| FL01300 | mu | LADRILLO CERÁM. PERF. TALADRO PEQUEÑO REVESTIR 24x11,5x5 cm | 0.029 | 73.92 | 2.14 |
|  |  | Total |  |  | 36.02 |

###### 06LXW Varios

**06LXW80050** m2 CERRAM. 2 HOJAS 1/2 PIE LAD. H/D + TAB. L. H/D 7 cm
Precio: 42.9
Cerramiento formado por fábrica de medio pie de espesor de ladrillo cerámico hueco doble de 24x11,5x7 cm, cámara de aíre de 5 cm, trasdósado con tabicón de ladrillo cerámico hueco doble de 24x11,5x7 cm, para revestir, recibidos con mortero M5 de cemento CEM II/A-L 32,5 N, con plastificante, incluso enfoscado interior sin maestrear ni fratasar con mortero de cemento M5, rejuntado; construida según CTE. Medido deduciendo huecos.

| Código | Ud | Descripción | Rendimiento | Precio | Importe |
|---|---|---|---|---|---|
| TO00100 | h | OF. 1ª ALBAÑILERÍA | 0.9 | 19.85 | 17.87 |
| TP00100 | h | PEÓN ESPECIAL | 0.9 | 18.9 | 17.01 |
| AGM00500 | m3 | MORTERO DE CEMENTO M5 (1:6) CEM II/A-L 32,5 N | 0.055 | 54.58 | 3.00 |
| FL00400 | mu | LADRILLO CERÁM. HUECO DOBLE 24x11,5x7 cm | 0.075 | 66.99 | 5.02 |
|  |  | Total |  |  | 42.9 |

**06LXW80060** m2 CERRAM. 2 HOJAS 1/2 PIE LAD. H/D + TAB. L. H/D 9 cm
Precio: 48.21
Cerramiento formado por fábrica de medio pie de espesor de ladrillo cerámico hueco doble de 24x11,5x7 cm, cámara de aíre de 5, trasdósado con tabicón de ladrillo cerámico hueco doble de 24x11,5x9 cm, para revestir, recibidos con mortero M5 de cemento CEM II/A-L 32,5 N, con plastificante, incluso enfoscado interior sin maestrear ni fratasar con mortero de cemento M5, rejuntado; construida según CTE. Medido deduciendo huecos.

| Código | Ud | Descripción | Rendimiento | Precio | Importe |
|---|---|---|---|---|---|
| TO00100 | h | OF. 1ª ALBAÑILERÍA | 1 | 19.85 | 19.85 |
| TP00100 | h | PEÓN ESPECIAL | 1 | 18.9 | 18.90 |
| AGM00500 | m3 | MORTERO DE CEMENTO M5 (1:6) CEM II/A-L 32,5 N | 0.058 | 54.58 | 3.17 |
| FL00300 | mu | LADRILLO CERÁM. HUECO DOBLE 24x11,5x9 cm | 0.075 | 83.82 | 6.29 |
|  |  | Total |  |  | 48.21 |

**06LXW80100** m2 CERRAM. 2 HOJAS 1/2 PIE PERF. + TAB. LAD. H/D 7 cm
Precio: 47.85
Cerramiento formado por fábrica de medio pie de espesor de ladrillo perforado tosco de 24x11,5x7 cm, cámara de aíre de 5 cm, trasdósado con tabicón de ladrillo cerámico hueco doble de 24x11,5x7 cm, para revestir, recibidos con mortero M5 de cemento CEM II/A-L 32,5 N, con plastificante, incluso enfoscado interior sin maestrear ni fratasar con mortero de cemento M5, rejuntado; construida según CTE. Medido deduciendo huecos.

| Código | Ud | Descripción | Rendimiento | Precio | Importe |
|---|---|---|---|---|---|
| TO00100 | h | OF. 1ª ALBAÑILERÍA | 0.964 | 19.85 | 19.14 |
| TP00100 | h | PEÓN ESPECIAL | 0.964 | 18.9 | 18.22 |
| AGM00500 | m3 | MORTERO DE CEMENTO M5 (1:6) CEM II/A-L 32,5 N | 0.055 | 54.58 | 3.00 |
| FL00400 | mu | LADRILLO CERÁM. HUECO DOBLE 24x11,5x7 cm | 0.035 | 66.99 | 2.34 |
| FL80190 | mu | LADRILLO CERÁM. PERFORADO 24x11,5x7 cm | 0.052 | 98.97 | 5.15 |
|  |  | Total |  |  | 47.85 |

**06LXW80110** m2 CERRAM. 2 HOJAS 1 PIE PERF. + TAB. LAD. H/D 7 cm
Precio: 67.81
Cerramiento formado por fábrica de un pie de espesor de ladrillo perforado tosco de 24x11,5x7 cm, cámara de aíre de 5 cm, trasdósado con tabicón de ladrillo cerámico hueco doble de 24x11,5x7 cm, para revestir, recibidos con mortero M5 de cemento CEM II/A-L 32,5 N, con plastificante, incluso enfoscado interior sin maestrear ni fratasar con mortero de cemento M5, rejuntado; construida según CTE. Medido deduciendo huecos.

| Código | Ud | Descripción | Rendimiento | Precio | Importe |
|---|---|---|---|---|---|
| TO00100 | h | OF. 1ª ALBAÑILERÍA | 1.344 | 19.85 | 26.68 |
| TP00100 | h | PEÓN ESPECIAL | 1.344 | 18.9 | 25.40 |
| AGM00500 | m3 | MORTERO DE CEMENTO M5 (1:6) CEM II/A-L 32,5 N | 0.055 | 54.58 | 3.00 |
| FL00400 | mu | LADRILLO CERÁM. HUECO DOBLE 24x11,5x7 cm | 0.035 | 66.99 | 2.34 |
| FL80190 | mu | LADRILLO CERÁM. PERFORADO 24x11,5x7 cm | 0.105 | 98.97 | 10.39 |
|  |  | Total |  |  | 67.81 |

**06LXW80120** m2 CERRAM. 2 HOJAS 1/2 PIE LAD. PERF. C/V. + TAB. LAD. H/D 7 cm
Precio: 67.15
Cerramiento formado por fábrica de medio pie de espesor de ladrillo perforado 24x11,5x5 cm, a cara vista, cámara de aíre de 5 cm, trasdósado con tabicón de ladrillo cerámico hueco doble de 24x11,5x7 cm, recibidos con mortero M5 de cemento CEM II/A-L 32,5 N, con plastificante, incluso enfoscado interior sin maestrear ni fratasar con mortero de cemento M5, rejuntado; construida según CTE. Medido deduciendo huecos.

| Código | Ud | Descripción | Rendimiento | Precio | Importe |
|---|---|---|---|---|---|
| TA00100 | h | AYUDANTE | 1.354 | 19.04 | 25.78 |
| TO00100 | h | OF. 1ª ALBAÑILERÍA | 1.354 | 19.85 | 26.88 |
| AGM00500 | m3 | MORTERO DE CEMENTO M5 (1:6) CEM II/A-L 32,5 N | 0.055 | 54.58 | 3.00 |
| FL00400 | mu | LADRILLO CERÁM. HUECO DOBLE 24x11,5x7 cm | 0.033 | 66.99 | 2.21 |
| FL01100 | mu | LADRILLO CERÁM. PERF. TALADRO PEQUEÑO C/V 24x11,5x5 cm | 0.068 | 136.51 | 9.28 |
|  |  | Total |  |  | 67.15 |

**06LXW80130** m2 CERRAM. 2 HOJAS 1/2 PIE LAD. PERF. C/V. + TAB. LAD. H/D 9 cm
Precio: 73.56
Cerramiento formado por fábrica de medio pie de espesor de ladrillo perforado 24x11,5x5 cm, a cara vista, cámara de aíre de 5 cm, trasdósado con tabicón de ladrillo cerámico hueco doble de 24x11,5x9 cm, recibidos con mortero M5 de cemento CEM II/A-L 32,5 N, con plastificante, incluso enfoscado interior sin maestrear ni fratasar con mortero de cemento M5, rejuntado; construida según CTE. Medido deduciendo huecos.

| Código | Ud | Descripción | Rendimiento | Precio | Importe |
|---|---|---|---|---|---|
| TA00100 | h | AYUDANTE | 1.5 | 19.04 | 28.56 |
| TO00100 | h | OF. 1ª ALBAÑILERÍA | 1.5 | 19.85 | 29.78 |
| AGM00500 | m3 | MORTERO DE CEMENTO M5 (1:6) CEM II/A-L 32,5 N | 0.058 | 54.58 | 3.17 |
| FL00300 | mu | LADRILLO CERÁM. HUECO DOBLE 24x11,5x9 cm | 0.033 | 83.82 | 2.77 |
| FL01100 | mu | LADRILLO CERÁM. PERF. TALADRO PEQUEÑO C/V 24x11,5x5 cm | 0.068 | 136.51 | 9.28 |
|  |  | Total |  |  | 73.56 |

**06LXW80140** m2 CERRAM. 2 HOJAS 1/2 PIE LAD. PERF. C/V + 1/2 PIE PERF.
Precio: 77.92
Cerramiento formado por fábrica de medio pie de espesor de ladrillo perforado 24x11,5x5 cm, a cara vista, cámara de aíre de 5 cm, trasdósado con fábrica de medio pie de espesor de ladrillo perforado tosco de 24x11,5x7 cm, recibidos con mortero M5 de cemento CEM II/A-L 32,5 N, con plastificante, incluso enfoscado interior sin maestrear ni fratasar con mortero de cemento M5, rejuntado; construida según CTE. Medido deduciendo huecos.

| Código | Ud | Descripción | Rendimiento | Precio | Importe |
|---|---|---|---|---|---|
| TA00100 | h | AYUDANTE | 1.55 | 19.04 | 29.51 |
| TO00100 | h | OF. 1ª ALBAÑILERÍA | 1.55 | 19.85 | 30.77 |
| AGM00500 | m3 | MORTERO DE CEMENTO M5 (1:6) CEM II/A-L 32,5 N | 0.065 | 54.58 | 3.55 |
| FL01100 | mu | LADRILLO CERÁM. PERF. TALADRO PEQUEÑO C/V 24x11,5x5 cm | 0.068 | 136.51 | 9.28 |
| FL80185 | mu | LADRILLO CERÁM. PERFORADO 24x11,5x5 cm | 0.052 | 92.5 | 4.81 |
|  |  | Total |  |  | 77.92 |

**06LXW80150** m2 CERRAM. 2 HOJAS 1/2 PIE LAD. PRENS. C/V + 1/2 PIE PERF.
Precio: 95.04
Cerramiento formado por fábrica de medio pie de espesor de ladrillo prensado aplantillado 24x12x4 cm, a cara vista, cámara de aíre de 5 cm, trasdósado con fábrica de medio pie de espesor de ladrillo perforado tosco de 24x11,5x7 cm, recibidos con mortero M5 de cemento CEM II/A-L 32,5 N, con plastificante, incluso enfoscado interior sin maestrear ni fratasar con mortero de cemento M5, rejuntado; construida según CTE. Medido deduciendo huecos.

| Código | Ud | Descripción | Rendimiento | Precio | Importe |
|---|---|---|---|---|---|
| TA00100 | h | AYUDANTE | 1.534 | 19.04 | 29.21 |
| TO00100 | h | OF. 1ª ALBAÑILERÍA | 1.534 | 19.85 | 30.45 |
| AGM00500 | m3 | MORTERO DE CEMENTO M5 (1:6) CEM II/A-L 32,5 N | 0.065 | 54.58 | 3.55 |
| FL80110 | mu | LADRILLO CERÁM. C/V PRENSADO APLANTILLADO 24x12x4 cm | 0.076 | 351.1 | 26.68 |
| FL80190 | mu | LADRILLO CERÁM. PERFORADO 24x11,5x7 cm | 0.052 | 98.97 | 5.15 |
|  |  | Total |  |  | 95.04 |

**06LXW80155** m2 CERRAM. 2 HOJAS 1/2 PIE LAD. PRENS. C/V + TAB. LAD. H/D 7 cm
Precio: 91.5
Cerramiento formado por fábrica de medio pie de espesor de ladrillo prensado aplantillado 24x12x4 cm, a cara vista, cámara de aíre de 5 cm, trasdósado con tabicón de ladrillo cerámico hueco doble de 24x11,5x7 cm, recibidos con mortero M5 de cemento CEM II/A-L 32,5 N, con plastificante, incluso enfoscado interior sin maestrear ni fratasar con mortero de cemento M5, rejuntado; construida según CTE. Medido deduciendo huecos.

| Código | Ud | Descripción | Rendimiento | Precio | Importe |
|---|---|---|---|---|---|
| TA00100 | h | AYUDANTE | 1.5 | 19.04 | 28.56 |
| TO00100 | h | OF. 1ª ALBAÑILERÍA | 1.5 | 19.85 | 29.78 |
| AGM00500 | m3 | MORTERO DE CEMENTO M5 (1:6) CEM II/A-L 32,5 N | 0.055 | 54.58 | 3.00 |
| FL00400 | mu | LADRILLO CERÁM. HUECO DOBLE 24x11,5x7 cm | 0.052 | 66.99 | 3.48 |
| FL80110 | mu | LADRILLO CERÁM. C/V PRENSADO APLANTILLADO 24x12x4 cm | 0.076 | 351.1 | 26.68 |
|  |  | Total |  |  | 91.5 |

**06LXW80250** m2 CERRAM. 2 HOJAS 1/2 PIE LAD. PERF. C/ARMADURA
Precio: 58.63
Muro capuchino formado por doble fábrica de medio pie de espesor de ladrillo perforado tosco de 24x11,5x7 cm, cámara de aíre de 5 cm, para revestir, recibidos con mortero M7,5 de cemento CEM II/A-L 32,5 N, con plastificante, con armadura de acero galvanizado en forma de celosía cada seis hiladas, recubierta de resina epoxi, incluso enfoscado interior sin maestrear ni fratasar con mortero de cemento M7,5, rejuntado; construida según CTE. Medido deduciendo huecos.

| Código | Ud | Descripción | Rendimiento | Precio | Importe |
|---|---|---|---|---|---|
| TO00100 | h | OF. 1ª ALBAÑILERÍA | 1.054 | 19.85 | 20.92 |
| TP00100 | h | PEÓN ESPECIAL | 1.054 | 18.9 | 19.92 |
| AGM00400 | m3 | MORTERO DE CEMENTO M7,5 (1:5) CEM II/A-L 32,5 N | 0.07 | 58.37 | 4.09 |
| CA80030 | kg | ARMADURA TRIANGULADA DE ACERO AHT-500 | 0.902 | 3.78 | 3.41 |
| FL80190 | mu | LADRILLO CERÁM. PERFORADO 24x11,5x7 cm | 0.104 | 98.97 | 10.29 |
|  |  | Total |  |  | 58.63 |

#### 06P PREFABRICADOS (04/04/2006)

##### 06PC Cerámicos (02/06/2007)

###### 06PCC Celosías

**06PCC00051** m2 CELOSÍA DE PIEZAS CERÁMICAS DE 7 cm DE ESP.
Precio: 35.89
Celosía formada por piezas cerámicas de 7 cm de espesor, recibidas con mortero M5 de cemento CEM II/A-L 32,5 N, con plastificante, incluso rejuntado. Medida la superficie ejecutada.

| Código | Ud | Descripción | Rendimiento | Precio | Importe |
|---|---|---|---|---|---|
| ATC00100 | h | CUADRILLA ALBAÑILERÍA, FORMADA POR OFICIAL 1ª Y PEÓN ESP. | 0.7 | 38.75 | 27.13 |
| AGM00800 | m3 | MORTERO DE CEMENTO M5 (1:6) CEM II/A-L 32,5 N + PLAST. | 0.019 | 56.2 | 1.07 |
| FW00100 | m2 | CELOSÍA CERÁMICA DE 7 cm DE ESPESOR | 1 | 7.69 | 7.69 |
|  |  | Total |  |  | 35.89 |

**06PCC80000** m2 CELOSÍA DE PIEZAS DE CERÁMICA 20x20x8 cm
Precio: 38.45
Celosía formada por piezas cerámicas de 20x20x8 cm, recibidas con mortero M5 de cemento CEM II/A-L 32,5 N, con plastificante, incluso rejuntado. Medida la superficie ejecutada.

| Código | Ud | Descripción | Rendimiento | Precio | Importe |
|---|---|---|---|---|---|
| ATC00100 | h | CUADRILLA ALBAÑILERÍA, FORMADA POR OFICIAL 1ª Y PEÓN ESP. | 0.751 | 38.75 | 29.10 |
| AGM00800 | m3 | MORTERO DE CEMENTO M5 (1:6) CEM II/A-L 32,5 N + PLAST. | 0.012 | 56.2 | 0.67 |
| FW80000 | u | CELOSÍA CERÁMICA 20X20X8 cm | 28 | 0.31 | 8.68 |
|  |  | Total |  |  | 38.45 |

**06PCC80050** m2 CELOSÍA DE PIEZAS DE CERÁMICA 25x12x8 cm
Precio: 47.24
Celosía formada por piezas cerámicas de 25x12x8 cm, recibidas con mortero M5 de cemento CEM II/A-L 32,5 N, con plastificante, incluso rejuntado. Medida la superficie ejecutada.

| Código | Ud | Descripción | Rendimiento | Precio | Importe |
|---|---|---|---|---|---|
| ATC00100 | h | CUADRILLA ALBAÑILERÍA, FORMADA POR OFICIAL 1ª Y PEÓN ESP. | 0.978 | 38.75 | 37.90 |
| AGM00800 | m3 | MORTERO DE CEMENTO M5 (1:6) CEM II/A-L 32,5 N + PLAST. | 0.015 | 56.2 | 0.84 |
| FW80010 | u | CELOSÍA CERÁMICA 25X12X8 cm | 34 | 0.25 | 8.50 |
|  |  | Total |  |  | 47.24 |

###### 06PCW Varios (02/06/2007)

##### 06PH Hormigón

###### 06PHB Balaustradas

**06PHB80000** m BALAUSTRADA SECCIÓN RECT. DE HORM. BLANCO
Precio: 67.6
Balaustrada con piezas de hormigón blanco de 33x66x8 cm, sección recta, de 90 cm de altura, separadas 25 cm interejes, con base y remate superior cuadrangulares, recibida con mortero bastardo M5 de cemento CEM II/A-L 32,5 N, cal y arena de río, incluso rejuntado. Medida la longitud ejecutada.

| Código | Ud | Descripción | Rendimiento | Precio | Importe |
|---|---|---|---|---|---|
| ATC00100 | h | CUADRILLA ALBAÑILERÍA, FORMADA POR OFICIAL 1ª Y PEÓN ESP. | 0.945 | 38.75 | 36.62 |
| AGL80500 | m3 | LECHADA DE CEMENTO BLANCO BL II/A-L 42,5 R | 0.001 | 195.52 | 0.20 |
| AGM81760 | m3 | MORTERO BASTARDO M5 (1:1:7) CEM BL II/A-L 42,5 R Y CAL | 0.001 | 139.15 | 0.14 |
| FW80040 | u | BALAUSTRE HORM. BLANCO 33X66X8 cm | 3.5 | 5.65 | 19.78 |
| FW80060 | u | BASE BALAUS. HORM. BLANCO 50X20X12 cm | 2 | 5.43 | 10.86 |
|  |  | Total |  |  | 67.6 |

**06PHB80050** m BALAUSTRADA SECCIÓN CIRC. DE HORM. BLANCO
Precio: 103.22
Balaustrada con piezas de hormigón blanco de 90 cm de altura, sección circular de 15 cm de diámetro, separadas 25 cm interejes, con base y remate superior cuadrangulares, recibida con mortero bastardo M5 de cemento CEM II/A-L 32,5 N, cal y arena de río, incluso rejuntado. Medida la longitud ejecutada.

| Código | Ud | Descripción | Rendimiento | Precio | Importe |
|---|---|---|---|---|---|
| ATC00100 | h | CUADRILLA ALBAÑILERÍA, FORMADA POR OFICIAL 1ª Y PEÓN ESP. | 1.088 | 38.75 | 42.16 |
| AGM81760 | m3 | MORTERO BASTARDO M5 (1:1:7) CEM BL II/A-L 42,5 R Y CAL | 0.001 | 139.15 | 0.14 |
| FW80050 | u | BALAUSTRE HORM. BLANCO DIAM. 15 cm | 4.8 | 7.93 | 38.06 |
| FW80060 | u | BASE BALAUS. HORM. BLANCO 50X20X12 cm | 2 | 5.43 | 10.86 |
| FW80070 | u | REMATE BALAUS. HORM. B. 50X20X8 cm | 2 | 6 | 12.00 |
|  |  | Total |  |  | 103.22 |

###### 06PHC Celosías

**06PHC00101** m2 CELOSÍA DE PIEZAS DE HORMIGÓN GRIS DE 20x20x10 cm
Precio: 50.96
Celosía formada por piezas de hormigón color gris de 20x20 cm y 10 cm de espesor, recibidas con mortero M5 de cemento CEM II/A-L 32,5 N, con plastificante, incluso rejuntado. Medida la superficie ejecutada.

| Código | Ud | Descripción | Rendimiento | Precio | Importe |
|---|---|---|---|---|---|
| ATC00100 | h | CUADRILLA ALBAÑILERÍA, FORMADA POR OFICIAL 1ª Y PEÓN ESP. | 0.6 | 38.75 | 23.25 |
| AGM00800 | m3 | MORTERO DE CEMENTO M5 (1:6) CEM II/A-L 32,5 N + PLAST. | 0.026 | 56.2 | 1.46 |
| FW00400 | u | PIEZA CELOSÍA HORMIGÓN GRIS 20x20x10 cm | 25 | 1.05 | 26.25 |
|  |  | Total |  |  | 50.96 |

**06PHC00103** m2 CELOSÍA DE PIEZAS DE HORMIGÓN GRIS DE 40x20x10 cm
Precio: 58.85
Celosía formada por piezas de hormigón color gris de 40x20 cm y 10 cm de espesor, recibidas con mortero M5 de cemento CEM II/A-L 32,5 N, con plastificante, incluso rejuntado. Medida la superficie ejecutada.

| Código | Ud | Descripción | Rendimiento | Precio | Importe |
|---|---|---|---|---|---|
| ATC00100 | h | CUADRILLA ALBAÑILERÍA, FORMADA POR OFICIAL 1ª Y PEÓN ESP. | 0.6 | 38.75 | 23.25 |
| AGM00800 | m3 | MORTERO DE CEMENTO M5 (1:6) CEM II/A-L 32,5 N + PLAST. | 0.124 | 56.2 | 6.97 |
| FW00500 | u | PIEZA CELOSÍA HORMIGÓN GRIS 40x20x10 cm | 12.5 | 2.29 | 28.63 |
|  |  | Total |  |  | 58.85 |

**06PHC00111** m2 CELOSÍA DE PIEZAS DE HORMIGÓN BLANCO DE 20x20x10 cm
Precio: 57.99
Celosía formada por piezas de hormigón color blanco de 20x20 cm y 10 cm de espesor, recibidas con mortero M5 de cemento blanco BL II/A-L 42,5 R, con plastificante, incluso rejuntado. Medida la superficie ejecutada.

| Código | Ud | Descripción | Rendimiento | Precio | Importe |
|---|---|---|---|---|---|
| ATC00100 | h | CUADRILLA ALBAÑILERÍA, FORMADA POR OFICIAL 1ª Y PEÓN ESP. | 0.6 | 38.75 | 23.25 |
| AGM01000 | m3 | MORTERO CEM. BLANCO M5 (1:6) BL II/A-L 42,5 R + PLAST. | 0.026 | 95.89 | 2.49 |
| FW00200 | u | PIEZA CELOSÍA HORMIGÓN BLANCO 20x20x10 cm | 25 | 1.29 | 32.25 |
|  |  | Total |  |  | 57.99 |

**06PHC00112** m2 CELOSÍA DE PIEZAS DE HORMIGÓN BLANCO DE 40x20x10 cm
Precio: 70.64
Celosía formada por piezas de hormigón color blanco de 40x20 cm y 10 cm de espesor, recibidas con mortero M5 de cemento blanco BL II/A-L 42,5 R, con plastificante, incluso rejuntado. Medida la superficie ejecutada.

| Código | Ud | Descripción | Rendimiento | Precio | Importe |
|---|---|---|---|---|---|
| ATC00100 | h | CUADRILLA ALBAÑILERÍA, FORMADA POR OFICIAL 1ª Y PEÓN ESP. | 0.6 | 38.75 | 23.25 |
| AGM01000 | m3 | MORTERO CEM. BLANCO M5 (1:6) BL II/A-L 42,5 R + PLAST. | 0.124 | 95.89 | 11.89 |
| FW00300 | u | PIEZA CELOSÍA HORMIGÓN BLANCO 40x20x10 cm | 12.5 | 2.84 | 35.50 |
|  |  | Total |  |  | 70.64 |

**06PHC80020** m2 CELOSÍA DE PIEZAS DE HORMIGÓN BLANCO DE 20x20x8 cm
Precio: 65.37
Celosía formada por piezas de hormigón color blanco de 20x20 cm y 8 cm de espesor, recibidas con mortero M5 de cemento blanco BL II/A-L 42,5 R, con plastificante, incluso rejuntado. Medida la superficie ejecutada.

| Código | Ud | Descripción | Rendimiento | Precio | Importe |
|---|---|---|---|---|---|
| ATC00100 | h | CUADRILLA ALBAÑILERÍA, FORMADA POR OFICIAL 1ª Y PEÓN ESP. | 0.607 | 38.75 | 23.52 |
| AGM01000 | m3 | MORTERO CEM. BLANCO M5 (1:6) BL II/A-L 42,5 R + PLAST. | 0.013 | 95.89 | 1.25 |
| FW80080 | u | CELOSÍA HORM. BLANCO 20X20X8 cm | 28 | 1.45 | 40.60 |
|  |  | Total |  |  | 65.37 |

**06PHC80030** m2 CELOSÍA DE PIEZAS DE HORMIGÓN BLANCO DE 25x25x8 cm
Precio: 53.68
Celosía formada por piezas de hormigón color blanco de 25x25 cm y 8 cm de espesor, recibidas con mortero M5 de cemento blanco BL II/A-L 42,5 R, con plastificante, incluso rejuntado. Medida la superficie ejecutada.

| Código | Ud | Descripción | Rendimiento | Precio | Importe |
|---|---|---|---|---|---|
| ATC00100 | h | CUADRILLA ALBAÑILERÍA, FORMADA POR OFICIAL 1ª Y PEÓN ESP. | 0.582 | 38.75 | 22.55 |
| AGM01000 | m3 | MORTERO CEM. BLANCO M5 (1:6) BL II/A-L 42,5 R + PLAST. | 0.013 | 95.89 | 1.25 |
| FW80090 | u | CELOSÍA HORMIGÓN BLANCO 25X25X8 cm | 18 | 1.66 | 29.88 |
|  |  | Total |  |  | 53.68 |

**06PHC80040** m2 CELOSÍA DE PIEZAS DE HORMIGÓN BLANCO DE 40x20x8 cm
Precio: 36.77
Celosía formada por piezas de hormigón color blanco de 20x40 cm y 8 cm de espesor, recibidas con mortero M5 de cemento blanco BL II/A-L 42,5 R, con plastificante, incluso rejuntado. Medida la superficie ejecutada.

| Código | Ud | Descripción | Rendimiento | Precio | Importe |
|---|---|---|---|---|---|
| ATC00100 | h | CUADRILLA ALBAÑILERÍA, FORMADA POR OFICIAL 1ª Y PEÓN ESP. | 0.541 | 38.75 | 20.96 |
| AGM01000 | m3 | MORTERO CEM. BLANCO M5 (1:6) BL II/A-L 42,5 R + PLAST. | 0.013 | 95.89 | 1.25 |
| FW80100 | u | CELOSÍA HORMIGÓN BLANCO 20X40X8 cm | 14 | 1.04 | 14.56 |
|  |  | Total |  |  | 36.77 |

###### 06PHW Varios

**06PHW80000** m IMPOSTA DE HORMIGÓN PREFABRICADO 15x24 cm
Precio: 53.83
Imposta de hormigón prefabricado de 61x21x15 cm, con un vuelo de 10 cm, recibida con mortero M5 de cemento CEM II/A-L 32,5 N, con plastificante, incluso rejuntado. Medida la longitud ejecutada.

| Código | Ud | Descripción | Rendimiento | Precio | Importe |
|---|---|---|---|---|---|
| TO00100 | h | OF. 1ª ALBAÑILERÍA | 0.2 | 19.85 | 3.97 |
| TP00100 | h | PEÓN ESPECIAL | 0.2 | 18.9 | 3.78 |
| AGM01000 | m3 | MORTERO CEM. BLANCO M5 (1:6) BL II/A-L 42,5 R + PLAST. | 0.01 | 95.89 | 0.96 |
| FW80110 | m | IMPOSTA HORM. PREF. BLANCO/BEIGE 66x21X15 cm | 1.6 | 28.2 | 45.12 |
|  |  | Total |  |  | 53.83 |

**06PHW80100** m CORNISA HORMIGÓN PREFABRICADO 30X20 cm
Precio: 33.17
Cornisa de hormigón prefabricado de 30 cm de anchura y 20 cm de vuelo, recibida con mortero M5 de cemento CEM II/A-L 32,5 N, con plastificante, incluso rejuntado. Medida la longitud ejecutada.

| Código | Ud | Descripción | Rendimiento | Precio | Importe |
|---|---|---|---|---|---|
| TO02100 | h | OFICIAL 1ª | 0.2 | 19.85 | 3.97 |
| TP00100 | h | PEÓN ESPECIAL | 0.2 | 18.9 | 3.78 |
| AGM00800 | m3 | MORTERO DE CEMENTO M5 (1:6) CEM II/A-L 32,5 N + PLAST. | 0.01 | 56.2 | 0.56 |
| FW80120 | m | CORNISA HORMIGÓN PREFABR. 30X20 cm | 1 | 24.86 | 24.86 |
|  |  | Total |  |  | 33.17 |

**06PHW80200** u CANECILLO HORMIGÓN BLANCO 88x13 cm
Precio: 9.54
Canecillo de hormigón blanco de 88x13x10 cm, recibido con mortero M5 de cemento blanco BL II/A-L 42,5 R, con plastificante. Medida la unidad colocada.

| Código | Ud | Descripción | Rendimiento | Precio | Importe |
|---|---|---|---|---|---|
| TO02100 | h | OFICIAL 1ª | 0.1 | 19.85 | 1.99 |
| TP00100 | h | PEÓN ESPECIAL | 0.1 | 18.9 | 1.89 |
| AGM00800 | m3 | MORTERO DE CEMENTO M5 (1:6) CEM II/A-L 32,5 N + PLAST. | 0.005 | 56.2 | 0.28 |
| FW80130 | u | CANECILLO HORMIGÓN 88x13X10 cm | 1 | 5.38 | 5.38 |
|  |  | Total |  |  | 9.54 |

**06PHW80300** u GARGOLA HORMIGÓN BLANCO 6x10 cm
Precio: 8.92
Gárgola de hormigón polímero blanco, en piezas de 6x10 cm y una longitud de 22 cm, con mortero M5 de cemento blanco BL II/A-L 42,5 R, con plastificante. Medida la unidad colocada.

| Código | Ud | Descripción | Rendimiento | Precio | Importe |
|---|---|---|---|---|---|
| TO02100 | h | OFICIAL 1ª | 0.15 | 19.85 | 2.98 |
| TP00100 | h | PEÓN ESPECIAL | 0.05 | 18.9 | 0.95 |
| AGM00800 | m3 | MORTERO DE CEMENTO M5 (1:6) CEM II/A-L 32,5 N + PLAST. | 0.002 | 56.2 | 0.11 |
| FW80140 | u | GÁRGOLA HORMIGÓN POLÍMERO 22x6X10 cm | 1 | 4.88 | 4.88 |
|  |  | Total |  |  | 8.92 |

**06PHW80400** u GARGOLA HORMIGÓN BLANCO 10x14 cm
Precio: 13.22
Gárgola de hormigón polímero blanco, en piezas de 10x14 cm y una longitud de 22 cm, con mortero M5 de cemento blanco BL II/A-L 42,5 R, con plastificante. Medida la unidad colocada.

| Código | Ud | Descripción | Rendimiento | Precio | Importe |
|---|---|---|---|---|---|
| TO02100 | h | OFICIAL 1ª | 0.15 | 19.85 | 2.98 |
| TP00100 | h | PEÓN ESPECIAL | 0.05 | 18.9 | 0.95 |
| AGM00800 | m3 | MORTERO DE CEMENTO M5 (1:6) CEM II/A-L 32,5 N + PLAST. | 0.003 | 56.2 | 0.17 |
| FW80150 | u | GÁRGOLA HORMIGÓN POLÍMERO 22x10X14 cm | 1 | 9.12 | 9.12 |
|  |  | Total |  |  | 13.22 |

##### 06PM Metálicos (04/04/2006)

###### 06PMA Acero (04/04/2006)

###### 06PML Aluminio (04/04/2006)

###### 06PMW Varios (05/02/2007)

##### 06PS Sintéticos (02/06/2007)

###### 06PSW Varios (02/06/2007)

##### 06PW Varios (04/04/2006)

###### 06PWW Varios (04/04/2006)

#### 06R RECUPERACIÓN (31/12/2007)

##### 06RB Bloques (31/12/2007)

###### 06RBA Apertura y modificaciones de huecos (31/12/2007)

###### 06RBC Cajeados y rebajes (31/12/2007)

###### 06RBL Limpieza y tratamientos (31/12/2007)

###### 06RBM Macizados y recrecidos (31/12/2007)

###### 06RBR Refuerzos y consolidaciones (31/12/2007)

###### 06RBS Sustituciones y reposiciones (31/12/2007)

###### 06RBW Varios (31/12/2007)

##### 06RL Ladrillo (31/12/2007)

###### 06RLA Apertura y modificaciones de huecos

**06RLA00100** m2 APERTURA DE HUECO EN TABIQUE DE LADRILLO HUECO SENCILLO
Precio: 25.34
Apertura de hueco en tabique de ladrillo hueco sencillo de 4 cm de espesor con revestimiento continuo, formado por: recortado, demolición, aristado, recibido y acoplado de cerco, incluso acabado del revestimiento. Medida la superficie del hueco terminado.

| Código | Ud | Descripción | Rendimiento | Precio | Importe |
|---|---|---|---|---|---|
| TO00100 | h | OF. 1ª ALBAÑILERÍA | 0.2 | 19.85 | 3.97 |
| TP00100 | h | PEÓN ESPECIAL | 0.1 | 18.9 | 1.89 |
| WW00300 | u | MATERIAL COMPLEMENTARIO O PZAS. ESPECIALES | 1 | 0.55 | 0.55 |
| 06WWR80000 | m2 | RECIBIDO DE CERCOS EN DIVISIONES INT. (TABIQUES Y TABICONES) | 1 | 13.83 | 13.83 |
| 01ADS90002 | m2 | DEMOLICIÓN SELECTIVA M. MANUALES DE TABIQUE DE L/HUECO SENCILLO | 1 | 5.1 | 5.10 |
|  |  | Total |  |  | 25.34 |

**06RLA00200** m2 APERTURA DE HUECO EN TABICÓN DE LADRILLO HUECO 7 cm
Precio: 33.78
Apertura de hueco en tabicón de ladrillo hueco de 7 cm de espesor con revestimiento continuo, formado por: recortado, demolición, aristado, recibido y acoplado de cerco, incluso acabado del revestimiento. Medida la superficie del hueco terminado.

| Código | Ud | Descripción | Rendimiento | Precio | Importe |
|---|---|---|---|---|---|
| TO00100 | h | OF. 1ª ALBAÑILERÍA | 0.2 | 19.85 | 3.97 |
| TP00100 | h | PEÓN ESPECIAL | 0.1 | 18.9 | 1.89 |
| WW00300 | u | MATERIAL COMPLEMENTARIO O PZAS. ESPECIALES | 1 | 0.55 | 0.55 |
| 06WWR80000 | m2 | RECIBIDO DE CERCOS EN DIVISIONES INT. (TABIQUES Y TABICONES) | 1 | 13.83 | 13.83 |
| 01ADT00002 | m2 | DEMOLICIÓN DE TABICÓN DE LADRILLO GAFA, T. A CONTENEDOR | 1.1 | 12.31 | 13.54 |
|  |  | Total |  |  | 33.78 |

**06RLA00300** m2 APERTURA DE HUECO HASTA 1 m EN CITARA DE LAD. HUECO
Precio: 38.81
Apertura de hueco hasta 1 m de anchura, en citara de ladrillo hueco con revestimiento continuo, formado por: recortado, demolición, aristado, recibido y acoplado de cerco, incluso acabado del revestimiento. Medida la superficie del hueco terminado.

| Código | Ud | Descripción | Rendimiento | Precio | Importe |
|---|---|---|---|---|---|
| TO00100 | h | OF. 1ª ALBAÑILERÍA | 0.4 | 19.85 | 7.94 |
| TP00100 | h | PEÓN ESPECIAL | 0.2 | 18.9 | 3.78 |
| 01ALH90001 | m2 | DEMOLICIÓN SELECTIVA M. MANUALES DE CITARA DE L/H | 1.1 | 7.56 | 8.32 |
| 06WWR80010 | m2 | RECIBIDO DE CERCOS EN DIVISIONES INTERIORES (MUROS) | 1 | 17.94 | 17.94 |
| WW00300 | u | MATERIAL COMPLEMENTARIO O PZAS. ESPECIALES | 1.5 | 0.55 | 0.83 |
|  |  | Total |  |  | 38.81 |

**06RLA00400** m2 APERTURA DE HUECO HASTA 1 m EN CITARA DE L/MACIZO O PERF.
Precio: 40.08
Apertura de hueco hasta 1 m de anchura, en citara de ladrillo macizo o perforado, con revestimiento continuo, formado por: recortado, demolición, aristado, recibido y acoplado de cerco, incluso acabado del revestimiento. Medida la superficie del hueco terminado.

| Código | Ud | Descripción | Rendimiento | Precio | Importe |
|---|---|---|---|---|---|
| TO00100 | h | OF. 1ª ALBAÑILERÍA | 0.4 | 19.85 | 7.94 |
| TP00100 | h | PEÓN ESPECIAL | 0.2 | 18.9 | 3.78 |
| WW00300 | u | MATERIAL COMPLEMENTARIO O PZAS. ESPECIALES | 2 | 0.55 | 1.10 |
| 06WWR80010 | m2 | RECIBIDO DE CERCOS EN DIVISIONES INTERIORES (MUROS) | 1 | 17.94 | 17.94 |
| 01ALM90001 | m2 | DEMOLICIÓN SELECTIVA M. MANUALES DE CITARA DE L/M | 1.1 | 8.47 | 9.32 |
|  |  | Total |  |  | 40.08 |

**06RLA00500** m2 APERTURA DE HUECO >1 m DE ANCHURA EN MURO DE L/MACIZO 1 PIE
Precio: 97.32
Apertura de hueco mayor de 1 m de anchura en muro de ladrillo macizo de un pie de espesor, con revestimiento continuo, formado por: apeo, apertura de caja, colocación y macizado de dintel, recortado, demolición, aristado, recibido y acoplado del cerco, incluso emparchado, acabado del revestimiento. Medida la superficie del hueco terminado.

| Código | Ud | Descripción | Rendimiento | Precio | Importe |
|---|---|---|---|---|---|
| TO00100 | h | OF. 1ª ALBAÑILERÍA | 0.362 | 19.85 | 7.19 |
| TP00100 | h | PEÓN ESPECIAL | 0.181 | 18.9 | 3.42 |
| 01ALM90004 | m3 | DEMOLICIÓN SELECTIVA MEDIOS MECÁNICOS DE MURO DE L/M | 0.333 | 9.77 | 3.25 |
| 06RLC00100 | m3 | APERTURA DE CAJAS EN FÁBRICA DE L. MACIZO, MEDIOS MANUALES | 0.041 | 208.39 | 8.54 |
| 06RLS00100 | m | RELABRADO DE MOCHETA DE UN PIE DE ANCHURA CON CITARA DE L/P | 1.333 | 17.8 | 23.73 |
| 06RLW00100 | m | CARGADERO CON VIGUETA AUTORR., ASIENTOS, EMPARCH. Y MACIZADOS | 1.27 | 26.06 | 33.10 |
| 06WWR80010 | m2 | RECIBIDO DE CERCOS EN DIVISIONES INTERIORES (MUROS) | 1 | 17.94 | 17.94 |
| WW00400 | u | PEQUEÑO MATERIAL | 0.5 | 0.3 | 0.15 |
|  |  | Total |  |  | 97.32 |

**06RLA01000** m2 APERTURA DE HUECO >1 m DE ANCHURA EN CITARA DE L/HUECO
Precio: 56.16
Apertura de hueco mayor de 1 m de anchura en citara de ladrillo hueco, con revestimiento continuo formado por: apeo, apertura de caja, colocación y macizado de dintel, recortado, demolición, aristado, recibido y acoplado del cerco, incluso emparchado, acabado del revestimiento. Medida la superficie del hueco terminado.

| Código | Ud | Descripción | Rendimiento | Precio | Importe |
|---|---|---|---|---|---|
| TO00100 | h | OF. 1ª ALBAÑILERÍA | 0.347 | 19.85 | 6.89 |
| TP00100 | h | PEÓN ESPECIAL | 0.332 | 18.9 | 6.27 |
| CE00200 | u | PUNTAL METÁLICO DE 3 m | 0.013 | 20.82 | 0.27 |
| CM00300 | m3 | MADERA DE PINO EN TABLON | 0.001 | 225.64 | 0.23 |
| 06RLC00050 | m3 | APERTURA DE CAJA EN FÁBRICA DE LADRILLO HUECO | 0.017 | 113.89 | 1.94 |
| 06RLW00100 | m | CARGADERO CON VIGUETA AUTORR., ASIENTOS, EMPARCH. Y MACIZADOS | 0.572 | 26.06 | 14.91 |
| WW00400 | u | PEQUEÑO MATERIAL | 0.5 | 0.3 | 0.15 |
| 01ALH90001 | m2 | DEMOLICIÓN SELECTIVA M. MANUALES DE CITARA DE L/H | 1 | 7.56 | 7.56 |
| 06WWR80010 | m2 | RECIBIDO DE CERCOS EN DIVISIONES INTERIORES (MUROS) | 1 | 17.94 | 17.94 |
|  |  | Total |  |  | 56.16 |

**06RLA01010** m2 APERTURA DE HUECO >1 m DE ANCHURA EN CITARA DE L/MACIZO
Precio: 58.67
Apertura de hueco mayor de 1 m de anchura en citara de ladrillo macizo, con revestimiento continuo formado por: apeo, apertura de caja, colocación y macizado de dintel, recortado, demolición, aristado, recibido y acoplado del cerco, incluso emparchado, acabado del revestimiento. Medida la superficie del hueco terminado.

| Código | Ud | Descripción | Rendimiento | Precio | Importe |
|---|---|---|---|---|---|
| TO00100 | h | OF. 1ª ALBAÑILERÍA | 0.347 | 19.85 | 6.89 |
| TP00100 | h | PEÓN ESPECIAL | 0.332 | 18.9 | 6.27 |
| CE00200 | u | PUNTAL METÁLICO DE 3 m | 0.013 | 20.82 | 0.27 |
| CM00300 | m3 | MADERA DE PINO EN TABLON | 0.001 | 225.64 | 0.23 |
| 06RLC00100 | m3 | APERTURA DE CAJAS EN FÁBRICA DE L. MACIZO, MEDIOS MANUALES | 0.017 | 208.39 | 3.54 |
| 06RLW00100 | m | CARGADERO CON VIGUETA AUTORR., ASIENTOS, EMPARCH. Y MACIZADOS | 0.572 | 26.06 | 14.91 |
| WW00400 | u | PEQUEÑO MATERIAL | 0.5 | 0.3 | 0.15 |
| 06WWR80010 | m2 | RECIBIDO DE CERCOS EN DIVISIONES INTERIORES (MUROS) | 1 | 17.94 | 17.94 |
| 01ALM90001 | m2 | DEMOLICIÓN SELECTIVA M. MANUALES DE CITARA DE L/M | 1 | 8.47 | 8.47 |
|  |  | Total |  |  | 58.67 |

###### 06RLC Cajeados y rebajes

**06RLC00050** m3 APERTURA DE CAJA EN FÁBRICA DE LADRILLO HUECO
Precio: 113.89
Apertura de caja en fábrica de ladrillo hueco, realizada con medios manuales. Medido el volumen teórico inicial.

| Código | Ud | Descripción | Rendimiento | Precio | Importe |
|---|---|---|---|---|---|
| TO02100 | h | OFICIAL 1ª | 1.5 | 19.85 | 29.78 |
| TP00100 | h | PEÓN ESPECIAL | 4.45 | 18.9 | 84.11 |
|  |  | Total |  |  | 113.89 |

**06RLC00100** m3 APERTURA DE CAJAS EN FÁBRICA DE L. MACIZO, MEDIOS MANUALES
Precio: 208.39
Apertura de cajas en fábrica de ladrillo macizo, realizada con medios manuales. Medido el volumen teórico inicial.

| Código | Ud | Descripción | Rendimiento | Precio | Importe |
|---|---|---|---|---|---|
| TO02100 | h | OFICIAL 1ª | 1.5 | 19.85 | 29.78 |
| TP00100 | h | PEÓN ESPECIAL | 9.45 | 18.9 | 178.61 |
|  |  | Total |  |  | 208.39 |

###### 06RLL Limpieza y tratamientos

**06RLL00001** m BARRERA HORZ. ANTIHUMEDAD CAPILAR, MUROS 30 cm
Precio: 55.66
Formación de barrera horizontal contra humedad ascendente por capilaridad en muros de fábrica de ladrillo macizo hasta 30 cm de espesor, realizada mediante taladros al tresbolillo de 20-25 mm de diám. cada 150 mm e/e, llenado de orificios con liquido de cristalización mediante inyecciones sucesivas hasta saturación del muro, incluso perforación por medios mecánicos y relleno de fisuras mediante inyección de lechada de cemento. Medida la longitud ejecutada.

| Código | Ud | Descripción | Rendimiento | Precio | Importe |
|---|---|---|---|---|---|
| TO00700 | h | OF. 1ª IMPERMEABILIZADOR | 0.5 | 19.85 | 9.93 |
| TP00100 | h | PEÓN ESPECIAL | 0.35 | 18.9 | 6.62 |
| AGM00500 | m3 | MORTERO DE CEMENTO M5 (1:6) CEM II/A-L 32,5 N | 0.02 | 54.58 | 1.09 |
| XI02900 | kg | IMPERMEABILIZANTE POR CRISTALIZACIÓN | 3.6 | 10.27 | 36.97 |
| MW00200 | h | TALADRO ELÉCTRICO | 0.25 | 4.19 | 1.05 |
|  |  | Total |  |  | 55.66 |

**06RLL00010** m BARRERA HORZ. ANTIHUMEDAD CAPILAR, MUROS 60 cm
Precio: 111.3
Formación de barrera horizontal contra humedad ascendente por capilaridad en muros de fábrica de ladrillo macizo hasta 60 cm de espesor, realizada mediante taladros al tresbolillo de 20-25 mm de diám. cada 150 mm e/e, llenado de orificios con liquido de cristalización mediante inyecciones sucesivas hasta saturación del muro, incluso perforación por medios mecánicos y relleno de fisuras mediante inyección de lechada de cemento. Medida la longitud ejecutada.

| Código | Ud | Descripción | Rendimiento | Precio | Importe |
|---|---|---|---|---|---|
| TO00700 | h | OF. 1ª IMPERMEABILIZADOR | 1 | 19.85 | 19.85 |
| TP00100 | h | PEÓN ESPECIAL | 0.7 | 18.9 | 13.23 |
| AGM00500 | m3 | MORTERO DE CEMENTO M5 (1:6) CEM II/A-L 32,5 N | 0.04 | 54.58 | 2.18 |
| XI02900 | kg | IMPERMEABILIZANTE POR CRISTALIZACIÓN | 7.2 | 10.27 | 73.94 |
| MW00200 | h | TALADRO ELÉCTRICO | 0.5 | 4.19 | 2.10 |
|  |  | Total |  |  | 111.3 |

**06RLL00500** m BARRERA ANTIHUMEDAD CAPILAR, SIST. TRABER, MUROS 60 cm
Precio: 139.45
Tratamiento de muros contra humedad por capilaridad, mediante formación de barrera en base por electro-osmosis-foresis (sistema traber), hasta un espesor de 60 cm, incluso perforaciones, conexionado y p.p. de tomas de tierra. Medida la longitud ejecutada.

| Código | Ud | Descripción | Rendimiento | Precio | Importe |
|---|---|---|---|---|---|
| TO00700 | h | OF. 1ª IMPERMEABILIZADOR | 0.5 | 19.85 | 9.93 |
| TP00100 | h | PEÓN ESPECIAL | 0.5 | 18.9 | 9.45 |
| GM01100 | kg | MORTERO FORESIS | 3 | 7.34 | 22.02 |
| GW00300 | l | LÍQUIDO DE FORESIS | 6 | 14.36 | 86.16 |
| IE11300 | u | PICA DE ACERO COBRIZADO (2 m) GRA. | 0.3 | 20.03 | 6.01 |
| XW01000 | u | ELECTRODO SISTEMA ELECTRO-OSMOSIS-FORESIS | 4 | 1.2 | 4.80 |
| WW00400 | u | PEQUEÑO MATERIAL | 3.6 | 0.3 | 1.08 |
|  |  | Total |  |  | 139.45 |

**06RLL00510** m BARRERA ANTIHUMEDAD CAPILAR, SIST. TRABER, MUROS 80 cm
Precio: 181.31
Tratamiento de muros contra humedad por capilaridad, mediante formación de barrera en base por electro-osmosis-foresis (sistema traber), hasta un espesor de 80 cm, incluso perforaciones, conexionado y p.p. de tomas de tierra. Medida la longitud ejecutada.

| Código | Ud | Descripción | Rendimiento | Precio | Importe |
|---|---|---|---|---|---|
| TO00700 | h | OF. 1ª IMPERMEABILIZADOR | 0.55 | 19.85 | 10.92 |
| TP00100 | h | PEÓN ESPECIAL | 0.55 | 18.9 | 10.40 |
| GM01100 | kg | MORTERO FORESIS | 4 | 7.34 | 29.36 |
| GW00300 | l | LÍQUIDO DE FORESIS | 8 | 14.36 | 114.88 |
| IE11300 | u | PICA DE ACERO COBRIZADO (2 m) GRA. | 0.4 | 20.03 | 8.01 |
| XW01000 | u | ELECTRODO SISTEMA ELECTRO-OSMOSIS-FORESIS | 5.5 | 1.2 | 6.60 |
| WW00400 | u | PEQUEÑO MATERIAL | 3.8 | 0.3 | 1.14 |
|  |  | Total |  |  | 181.31 |

**06RLL00520** m BARRERA ANTIHUMEDAD CAPILAR, SIST.TRABER, MUROS 100 cm
Precio: 223.17
Tratamiento de muros contra humedad por capilaridad, mediante formación de barrera en base por electro-osmosis-foresis (sistema traber), hasta un espesor de 1 m, incluso perforaciones, conexionado y p.p. de tomas de tierra. Medida la longitud ejecutada.

| Código | Ud | Descripción | Rendimiento | Precio | Importe |
|---|---|---|---|---|---|
| TO00700 | h | OF. 1ª IMPERMEABILIZADOR | 0.6 | 19.85 | 11.91 |
| TP00100 | h | PEÓN ESPECIAL | 0.6 | 18.9 | 11.34 |
| GM01100 | kg | MORTERO FORESIS | 5 | 7.34 | 36.70 |
| GW00300 | l | LÍQUIDO DE FORESIS | 10 | 14.36 | 143.60 |
| IE11300 | u | PICA DE ACERO COBRIZADO (2 m) GRA. | 0.5 | 20.03 | 10.02 |
| XW01000 | u | ELECTRODO SISTEMA ELECTRO-OSMOSIS-FORESIS | 7 | 1.2 | 8.40 |
| WW00400 | u | PEQUEÑO MATERIAL | 4 | 0.3 | 1.20 |
|  |  | Total |  |  | 223.17 |

###### 06RLM Macizados y recrecidos

**06RLM00100** m3 MACIZADO DE CAJAS EN FÁBRICA DE LADRILLO MACIZO
Precio: 366.2
Macizado de cajas en fábrica de ladrillo macizo, realizado con materiales de similares características. Medido el volumen teórico ejecutado.

| Código | Ud | Descripción | Rendimiento | Precio | Importe |
|---|---|---|---|---|---|
| TO02100 | h | OFICIAL 1ª | 10 | 19.85 | 198.50 |
| TP00100 | h | PEÓN ESPECIAL | 5 | 18.9 | 94.50 |
| AGM01600 | m3 | MORTERO BASTARDO M10 (1:0,5:4) CEM II/A-L 32,5 N Y CAL | 0.288 | 100.17 | 28.85 |
| FL01300 | mu | LADRILLO CERÁM. PERF. TALADRO PEQUEÑO REVESTIR 24x11,5x5 cm | 0.6 | 73.92 | 44.35 |
|  |  | Total |  |  | 366.2 |

**06RLM00200** m2 RECRECIDO DE F. LADRILLO PERFORADO PARA REVESTIR 1 PIE
Precio: 47.86
Recrecido de fábrica de ladrillo perforado para revestir de un pie de espesor, hasta 0.50 m de altura, sobre hilada de asiento, recibido con mortero de cemento M5 (1:6), incluso limpieza y saneado de plano de asiento; construido según CTE. Medida la superficie ejecutada.

| Código | Ud | Descripción | Rendimiento | Precio | Importe |
|---|---|---|---|---|---|
| TO00100 | h | OF. 1ª ALBAÑILERÍA | 1.149 | 19.85 | 22.81 |
| TP00100 | h | PEÓN ESPECIAL | 0.575 | 18.9 | 10.87 |
| AGM00800 | m3 | MORTERO DE CEMENTO M5 (1:6) CEM II/A-L 32,5 N + PLAST. | 0.072 | 56.2 | 4.05 |
| FL01300 | mu | LADRILLO CERÁM. PERF. TALADRO PEQUEÑO REVESTIR 24x11,5x5 cm | 0.137 | 73.92 | 10.13 |
|  |  | Total |  |  | 47.86 |

**06RLM01000** m2 CEGADO DE HUECO CON TABIQUE HUECO SENCILLO
Precio: 18.48
Cegado de hueco con tabique de ladrillo hueco sencillo de 4 cm de espesor, recibido con mortero M5 (1:6) con plastificante, incluso trabas con fábrica existente y retirada de escombros, construido según CTE. Medida la superficie del hueco.

| Código | Ud | Descripción | Rendimiento | Precio | Importe |
|---|---|---|---|---|---|
| TO00100 | h | OF. 1ª ALBAÑILERÍA | 0.5 | 19.85 | 9.93 |
| TP00100 | h | PEÓN ESPECIAL | 0.27 | 18.9 | 5.10 |
| AGM00800 | m3 | MORTERO DE CEMENTO M5 (1:6) CEM II/A-L 32,5 N + PLAST. | 0.012 | 56.2 | 0.67 |
| FL00500 | mu | LADRILLO CERÁM. HUECO SENCILLO 24x11,5x4 cm | 0.045 | 61.71 | 2.78 |
|  |  | Total |  |  | 18.48 |

**06RLM01100** m2 CEGADO DE HUECO CON TABICÓN HUECO DOBLE DE 7 cm
Precio: 21.98
Cegado de hueco con tabicón de ladrillo hueco doble de 7 cm de espesor, recibido con mortero M5 (1:6) con plastificante, incluso trabas con fábrica existente y retirada de escombros, construido según CTE. Medida la superficie del hueco.

| Código | Ud | Descripción | Rendimiento | Precio | Importe |
|---|---|---|---|---|---|
| TO00100 | h | OF. 1ª ALBAÑILERÍA | 0.6 | 19.85 | 11.91 |
| TP00100 | h | PEÓN ESPECIAL | 0.32 | 18.9 | 6.05 |
| AGM00800 | m3 | MORTERO DE CEMENTO M5 (1:6) CEM II/A-L 32,5 N + PLAST. | 0.018 | 56.2 | 1.01 |
| FL00400 | mu | LADRILLO CERÁM. HUECO DOBLE 24x11,5x7 cm | 0.045 | 66.99 | 3.01 |
|  |  | Total |  |  | 21.98 |

**06RLM01200** m2 CEGADO DE HUECO CON CITARA HUECO DOBLE DE 7 cm
Precio: 31.65
Cegado de hueco con citara de ladrillo hueco doble de 7 cm de espesor, recibido con mortero M5 (1:6) con plastificante, incluso trabas con fábrica existente y retirada de escombros, construido según CTE. Medida la superficie del hueco.

| Código | Ud | Descripción | Rendimiento | Precio | Importe |
|---|---|---|---|---|---|
| TO00100 | h | OF. 1ª ALBAÑILERÍA | 0.846 | 19.85 | 16.79 |
| TP00100 | h | PEÓN ESPECIAL | 0.447 | 18.9 | 8.45 |
| AGM00800 | m3 | MORTERO DE CEMENTO M5 (1:6) CEM II/A-L 32,5 N + PLAST. | 0.033 | 56.2 | 1.85 |
| FL00400 | mu | LADRILLO CERÁM. HUECO DOBLE 24x11,5x7 cm | 0.068 | 66.99 | 4.56 |
|  |  | Total |  |  | 31.65 |

**06RLM01300** m2 CEGADO DE HUECO CON CITARA L/PERFORADO T. PEQUEÑO REVESTIR
Precio: 34.29
Cegado de hueco con citara de ladrillo perforado, taladro. pequeño, para revestir, recibido con mortero M5 (1:6) con plastificante, incluso trabas con fábrica existente y retirada de escombros, construido según CTE. Medida la superficie del hueco.

| Código | Ud | Descripción | Rendimiento | Precio | Importe |
|---|---|---|---|---|---|
| TO00100 | h | OF. 1ª ALBAÑILERÍA | 0.87 | 19.85 | 17.27 |
| TP00100 | h | PEÓN ESPECIAL | 0.455 | 18.9 | 8.60 |
| AGM00800 | m3 | MORTERO DE CEMENTO M5 (1:6) CEM II/A-L 32,5 N + PLAST. | 0.038 | 56.2 | 2.14 |
| FL01300 | mu | LADRILLO CERÁM. PERF. TALADRO PEQUEÑO REVESTIR 24x11,5x5 cm | 0.085 | 73.92 | 6.28 |
|  |  | Total |  |  | 34.29 |

###### 06RLR Refuerzos y consolidaciones (31/12/2007)

###### 06RLS Sustituciones y reposiciones

**06RLS00100** m RELABRADO DE MOCHETA DE UN PIE DE ANCHURA CON CITARA DE L/P
Precio: 17.8
Relabrado de mocheta de un pie de anchura con citara de ladrillo perforado, taladro pequeño, para revestir, recibido con mortero de cemento M5 (1:6) con plastificante, incluso p.p. de trabas con la fábrica existente, construido según CTE. Medido la altura libre del hueco.

| Código | Ud | Descripción | Rendimiento | Precio | Importe |
|---|---|---|---|---|---|
| TO00100 | h | OF. 1ª ALBAÑILERÍA | 0.4 | 19.85 | 7.94 |
| TP00100 | h | PEÓN ESPECIAL | 0.4 | 18.9 | 7.56 |
| AGM00800 | m3 | MORTERO DE CEMENTO M5 (1:6) CEM II/A-L 32,5 N + PLAST. | 0.012 | 56.2 | 0.67 |
| FL01300 | mu | LADRILLO CERÁM. PERF. TALADRO PEQUEÑO REVESTIR 24x11,5x5 cm | 0.022 | 73.92 | 1.63 |
|  |  | Total |  |  | 17.8 |

###### 06RLW Varios

**06RLW00100** m CARGADERO CON VIGUETA AUTORR., ASIENTOS, EMPARCH. Y MACIZADOS
Precio: 26.06
Cargadero formado por vigueta de hormigón pretensado, incluso p.p. de asientos, emparchados y macizado con elementos de fábrica de ladrillo. Medida la longitud ejecutada.

| Código | Ud | Descripción | Rendimiento | Precio | Importe |
|---|---|---|---|---|---|
| TO00100 | h | OF. 1ª ALBAÑILERÍA | 0.25 | 19.85 | 4.96 |
| TP00100 | h | PEÓN ESPECIAL | 0.25 | 18.9 | 4.73 |
| 06WDD00005 | m | CARGADERO FORMADO POR VIGUETA AUTORRESISTENTE | 1 | 15.82 | 15.82 |
| WW00300 | u | MATERIAL COMPLEMENTARIO O PZAS. ESPECIALES | 1 | 0.55 | 0.55 |
|  |  | Total |  |  | 26.06 |

##### 06RM Mixtas (31/12/2007)

###### 06RMA Apertura y modificaciones de huecos (31/12/2007)

###### 06RMC Cajeados y rebajes (31/12/2007)

###### 06RML Limpieza y tratamientos (31/12/2007)

###### 06RMM Macizados y recrecidos (31/12/2007)

###### 06RMR Refuerzos y consolidaciones (31/12/2007)

###### 06RMS Sustituciones y reposiciones (31/12/2007)

###### 06RMW Varios (31/12/2007)

##### 06RP Piedra (31/12/2007)

###### 06RPA Apertura y modificaciones de huecos (31/12/2007)

###### 06RPC Cajeados y rebajes (31/12/2007)

###### 06RPL Limpieza y tratamientos (31/12/2007)

###### 06RPM Macizados y recrecidos (31/12/2007)

###### 06RPR Refuerzos y consolidaciones (31/12/2007)

###### 06RPS Sustituciones y reposiciones (31/12/2007)

###### 06RPW Varios (31/12/2007)

##### 06RT Tapial (31/12/2007)

###### 06RTA Apertura y modificaciones de huecos (31/12/2007)

###### 06RTC Cajeados y rebajes (31/12/2007)

###### 06RTL Limpieza y tratamientos (31/12/2007)

###### 06RTM Macizados y recrecidos (31/12/2007)

###### 06RTR Refuerzos y consolidaciones (31/12/2007)

###### 06RTS Sustituciones y reposiciones (31/12/2007)

###### 06RTW Varios (31/12/2007)

##### 06RW Varios (31/12/2007)

###### 06RWA Apertura y modificaciones de huecos (31/12/2007)

###### 06RWC Cajeados y rebajes (31/12/2007)

###### 06RWL Limpieza y tratamientos (31/12/2007)

###### 06RWM Macizados y recrecidos

**06RWM00100** m3 FÁBRICA MACIZADO DE HUECOS L/P. T. PEQUEÑO, REVESTIR
Precio: 178.41
Fabrica en macizado de huecos, con ladrillo perforado, taladro pequeño, para revestir, recibido con mortero M5 (1:6) con plastificante, incluso p.P de trabazón con fábricas existentes, construido según normas NBE-FL-90, RL-88 y NTE/FFL. Medido el volumen inicial ejecutado.

| Código | Ud | Descripción | Rendimiento | Precio | Importe |
|---|---|---|---|---|---|
| TO02100 | h | OFICIAL 1ª | 4 | 19.85 | 79.40 |
| TP00100 | h | PEÓN ESPECIAL | 2 | 18.9 | 37.80 |
| AGM00800 | m3 | MORTERO DE CEMENTO M5 (1:6) CEM II/A-L 32,5 N + PLAST. | 0.3 | 56.2 | 16.86 |
| FL01300 | mu | LADRILLO CERÁM. PERF. TALADRO PEQUEÑO REVESTIR 24x11,5x5 cm | 0.6 | 73.92 | 44.35 |
|  |  | Total |  |  | 178.41 |

###### 06RWR Refuerzos y consolidaciones (31/12/2007)

###### 06RWS Sustituciones y reposiciones (31/12/2007)

###### 06RWW Varios (31/12/2007)

#### 06W VARIOS (30/05/2007)

##### 06WD Dinteles (30/05/2007)

###### 06WDD Dinteles

**06WDD00001** m DINTEL EN FÁBRICA DE UN PIE DE ESPESOR PARA REVESTIR
Precio: 21.06
Dintel en fábrica de un pie de espesor para revestir formado por doble vigueta autorresistente de hormigón pretensado, incluso p.p. de emparchado con elementos de fábrica de ladrillo; según CTE. Medida la longitud ejecutada.

| Código | Ud | Descripción | Rendimiento | Precio | Importe |
|---|---|---|---|---|---|
| TO00100 | h | OF. 1ª ALBAÑILERÍA | 0.363 | 19.85 | 7.21 |
| TP00100 | h | PEÓN ESPECIAL | 0.187 | 18.9 | 3.53 |
| AGM00500 | m3 | MORTERO DE CEMENTO M5 (1:6) CEM II/A-L 32,5 N | 0.026 | 54.58 | 1.42 |
| CV00200 | m | VIGUETA AUTORRESISTENTE PRETENSADA | 2.04 | 3.82 | 7.79 |
| FL00500 | mu | LADRILLO CERÁM. HUECO SENCILLO 24x11,5x4 cm | 0.018 | 61.71 | 1.11 |
|  |  | Total |  |  | 21.06 |

**06WDD00002** m DINTEL EN FÁBRICA DE UN PIE DE ESPESOR A CARA VISTA
Precio: 44.82
Dintel en fábrica de un pie de espesor a cara vista, formado por escuadras obtenidas a partir de ladrillo perforado, recibidas con mortero de cemento M5 (1:6), con plastificante, y hormigón armado con 2 redondos de 12 mm, incluso p.p. de elementos complementarios de encofrado y avitolado de juntas; según CTE. Medido según la luz libre del hueco.

| Código | Ud | Descripción | Rendimiento | Precio | Importe |
|---|---|---|---|---|---|
| TO00100 | h | OF. 1ª ALBAÑILERÍA | 1.25 | 19.85 | 24.81 |
| TP00100 | h | PEÓN ESPECIAL | 0.625 | 18.9 | 11.81 |
| AGM00800 | m3 | MORTERO DE CEMENTO M5 (1:6) CEM II/A-L 32,5 N + PLAST. | 0.007 | 56.2 | 0.39 |
| CA00320 | kg | ACERO B 500 S | 1.8 | 0.81 | 1.46 |
| CH02920 | m3 | HORMIGÓN HA-25/P/20/IIa, SUMINISTRADO | 0.036 | 60.26 | 2.17 |
| FL00500 | mu | LADRILLO CERÁM. HUECO SENCILLO 24x11,5x4 cm | 0.01 | 61.71 | 0.62 |
| FL01100 | mu | LADRILLO CERÁM. PERF. TALADRO PEQUEÑO C/V 24x11,5x5 cm | 0.018 | 136.51 | 2.46 |
| WW00300 | u | MATERIAL COMPLEMENTARIO O PZAS. ESPECIALES | 2 | 0.55 | 1.10 |
|  |  | Total |  |  | 44.82 |

**06WDD00003** m CARGADERO DE LADRILLO GAFA CON MORTERO
Precio: 10.66
Cargadero de ladrillo gafa recibido con mortero de cemento M5 (1:6), armado con redondos de 12 mm, incluso p.p. de elementos complementarios. Medida la longitud ejecutada.

| Código | Ud | Descripción | Rendimiento | Precio | Importe |
|---|---|---|---|---|---|
| TO00100 | h | OF. 1ª ALBAÑILERÍA | 0.242 | 19.85 | 4.80 |
| TP00100 | h | PEÓN ESPECIAL | 0.121 | 18.9 | 2.29 |
| AGM00500 | m3 | MORTERO DE CEMENTO M5 (1:6) CEM II/A-L 32,5 N | 0.021 | 54.58 | 1.15 |
| CA00320 | kg | ACERO B 500 S | 1.8 | 0.81 | 1.46 |
| FL00200 | mu | LADRILLO CERÁMICO GAFA 25x11,5x7 cm | 0.005 | 81.51 | 0.41 |
| WW00300 | u | MATERIAL COMPLEMENTARIO O PZAS. ESPECIALES | 1 | 0.55 | 0.55 |
|  |  | Total |  |  | 10.66 |

**06WDD00004** m CARGADERO DE PERFILES METALICOS 2 IPN-140
Precio: 34.11
Cargadero de perfiles metálicos formado por 2 IPN-140 y emparchado con ladrillo cerámico hueco sencillo 24x11,5x4 cm, recibido con mortero de cemento M5 (1:6), incluso p.p. de elementos complementarios y pintura de imprimación antioxidante. Medida la longitud ejecutada.

| Código | Ud | Descripción | Rendimiento | Precio | Importe |
|---|---|---|---|---|---|
| TO00100 | h | OF. 1ª ALBAÑILERÍA | 0.363 | 19.85 | 7.21 |
| TP00100 | h | PEÓN ESPECIAL | 0.181 | 18.9 | 3.42 |
| AGM00500 | m3 | MORTERO DE CEMENTO M5 (1:6) CEM II/A-L 32,5 N | 0.026 | 54.58 | 1.42 |
| CA01500 | kg | ACERO PERFILES S 275 JR, VIGUETAS | 30 | 0.68 | 20.40 |
| FL00500 | mu | LADRILLO CERÁM. HUECO SENCILLO 24x11,5x4 cm | 0.018 | 61.71 | 1.11 |
| WW00300 | u | MATERIAL COMPLEMENTARIO O PZAS. ESPECIALES | 1 | 0.55 | 0.55 |
|  |  | Total |  |  | 34.11 |

**06WDD00005** m CARGADERO FORMADO POR VIGUETA AUTORRESISTENTE
Precio: 15.82
Cargadero formado por vigueta de hormigón pretensado, incluso p.p. de emparchado con elementos de fábrica de ladrillo. Medida la longitud ejecutada.

| Código | Ud | Descripción | Rendimiento | Precio | Importe |
|---|---|---|---|---|---|
| TO00100 | h | OF. 1ª ALBAÑILERÍA | 0.302 | 19.85 | 5.99 |
| TP00100 | h | PEÓN ESPECIAL | 0.151 | 18.9 | 2.85 |
| AGM00500 | m3 | MORTERO DE CEMENTO M5 (1:6) CEM II/A-L 32,5 N | 0.026 | 54.58 | 1.42 |
| CV00200 | m | VIGUETA AUTORRESISTENTE PRETENSADA | 1.02 | 3.82 | 3.90 |
| FL00500 | mu | LADRILLO CERÁM. HUECO SENCILLO 24x11,5x4 cm | 0.018 | 61.71 | 1.11 |
| WW00300 | u | MATERIAL COMPLEMENTARIO O PZAS. ESPECIALES | 1 | 0.55 | 0.55 |
|  |  | Total |  |  | 15.82 |

**06WDD00006** m CARGADERO HORMIGON ARMADO CON PIEZAS PREFABRICADAS
Precio: 14.5
Cargadero de hormigón armado formado por piezas prefabricadas de 25x7 cm, incluso armaduras y p.p. de moldes y elementos complementarios; ejecutada según EHE. Medida la longitud ejecutada.

| Código | Ud | Descripción | Rendimiento | Precio | Importe |
|---|---|---|---|---|---|
| TO00100 | h | OF. 1ª ALBAÑILERÍA | 0.363 | 19.85 | 7.21 |
| TP00100 | h | PEÓN ESPECIAL | 0.181 | 18.9 | 3.42 |
| CA00320 | kg | ACERO B 500 S | 2.5 | 0.81 | 2.03 |
| CH02920 | m3 | HORMIGÓN HA-25/P/20/IIa, SUMINISTRADO | 0.019 | 60.26 | 1.14 |
| WW00300 | u | MATERIAL COMPLEMENTARIO O PZAS. ESPECIALES | 1 | 0.55 | 0.55 |
| WW00400 | u | PEQUEÑO MATERIAL | 0.5 | 0.3 | 0.15 |
|  |  | Total |  |  | 14.5 |

**06WDD00010** m DINTEL EN FÁBRICA DE 20 cm DE ESPESOR CON BLOQUE HUECO HORM.
Precio: 14.59
Dintel en fábrica de 20 cm de espesor con bloque hueco de hormigón a cara vista, formado por piezas en forma de canal y hormigón armado con 2 redondos de 12 mm, incluso p.p. de elementos complementarios, apeos y avitolado de juntas; según CTE. Medido según la luz libre del hueco.

| Código | Ud | Descripción | Rendimiento | Precio | Importe |
|---|---|---|---|---|---|
| TO00100 | h | OF. 1ª ALBAÑILERÍA | 0.242 | 19.85 | 4.80 |
| TP00100 | h | PEÓN ESPECIAL | 0.121 | 18.9 | 2.29 |
| CA00320 | kg | ACERO B 500 S | 2.5 | 0.81 | 2.03 |
| CH02920 | m3 | HORMIGÓN HA-25/P/20/IIa, SUMINISTRADO | 0.023 | 60.26 | 1.39 |
| FB00800 | u | BLOQUE HORMIGÓN DINTEL 1 C/V 20X20X40 cm | 2.575 | 1.37 | 3.53 |
| WW00300 | u | MATERIAL COMPLEMENTARIO O PZAS. ESPECIALES | 1 | 0.55 | 0.55 |
|  |  | Total |  |  | 14.59 |

**06WDD00021** m CARGADERO 1/2 PIE C/V A SARDINEL L/PERFORADO
Precio: 34.84
Cargadero en fábrica de medio pie de espesor, a cara vista, formado por una hilada a sardinel con escuadras obtenidas a partir de ladrillo perforado por tabla, recibido con mortero de cemento M5 (1:6), con plastificante, relleno con Hormigón para armar HA-25/P/20/IIa, consistencia plástica y tamaño máximo del árido 20 mm, y 2 redondos de 12 mm, incluso p.p. de elementos complementarios de encofrado y avitolado de juntas; según CTE. Medido según la luz libre del hueco.

| Código | Ud | Descripción | Rendimiento | Precio | Importe |
|---|---|---|---|---|---|
| TO00100 | h | OF. 1ª ALBAÑILERÍA | 1 | 19.85 | 19.85 |
| TP00100 | h | PEÓN ESPECIAL | 0.5 | 18.9 | 9.45 |
| AGM00800 | m3 | MORTERO DE CEMENTO M5 (1:6) CEM II/A-L 32,5 N + PLAST. | 0.004 | 56.2 | 0.22 |
| CA00320 | kg | ACERO B 500 S | 1.8 | 0.81 | 1.46 |
| CH02920 | m3 | HORMIGÓN HA-25/P/20/IIa, SUMINISTRADO | 0.018 | 60.26 | 1.08 |
| FL00900 | mu | LADRILLO CERÁM. PERF. TALADRO GRANDE C/V 24x11,5x5 cm | 0.018 | 93.07 | 1.68 |
| WW00300 | u | MATERIAL COMPLEMENTARIO O PZAS. ESPECIALES | 2 | 0.55 | 1.10 |
|  |  | Total |  |  | 34.84 |

**06WDD00031** m CARGADERO 1/2 PIE C/V A SARDINEL L/PRENSADO
Precio: 58.74
Cargadero en fábrica de medio pie de espesor a cara vista, formado por una hilada a sardinel con escuadras obtenidas a partir de ladrillo macizo fino prensado, recibido con mortero de cemento M5 (1:6), con plastificante, relleno con Hormigón para armar HA-25/P/20/IIa, consistencia plástica y tamaño máximo del árido 20 mm, y 2 redondos de 12 mm, incluso p.p. de elementos complementarios de encofrado y avitolado de juntas; según CTE. Medido según la luz libre del hueco.

| Código | Ud | Descripción | Rendimiento | Precio | Importe |
|---|---|---|---|---|---|
| TO00100 | h | OF. 1ª ALBAÑILERÍA | 1.5 | 19.85 | 29.78 |
| TP00100 | h | PEÓN ESPECIAL | 0.75 | 18.9 | 14.18 |
| AGM00800 | m3 | MORTERO DE CEMENTO M5 (1:6) CEM II/A-L 32,5 N + PLAST. | 0.003 | 56.2 | 0.17 |
| CA00320 | kg | ACERO B 500 S | 1.8 | 0.81 | 1.46 |
| CH02920 | m3 | HORMIGÓN HA-25/P/20/IIa, SUMINISTRADO | 0.018 | 60.26 | 1.08 |
| FL00600 | mu | LADRILLO CERÁM. C/V MACIZO PRENSADO 24x11,5x5 cm | 0.021 | 522.16 | 10.97 |
| WW00300 | u | MATERIAL COMPLEMENTARIO O PZAS. ESPECIALES | 2 | 0.55 | 1.10 |
|  |  | Total |  |  | 58.74 |

**06WDD00041** m CARGADERO 1/2 PIE C/V A SARDINEL L/MACIZO DE TEJAR
Precio: 43.66
Cargadero en fábrica de medio pie de espesor, a cara vista; formado por una hilada a sardinel con escuadras obtenidas a partir de ladrillo macizo de tejar, recibidas con mortero de iguales características que el de la fábrica, relleno con Hormigón para armar HA-25 y dos redondos de 12 mm, incluso p.p. de elementos complementarios de encofrado y avitolado de juntas; según CTE. Medido según la luz libre del hueco.

| Código | Ud | Descripción | Rendimiento | Precio | Importe |
|---|---|---|---|---|---|
| TO00100 | h | OF. 1ª ALBAÑILERÍA | 1.19 | 19.85 | 23.62 |
| TP00100 | h | PEÓN ESPECIAL | 0.59 | 18.9 | 11.15 |
| AGM00800 | m3 | MORTERO DE CEMENTO M5 (1:6) CEM II/A-L 32,5 N + PLAST. | 0.005 | 56.2 | 0.28 |
| CA00320 | kg | ACERO B 500 S | 1.8 | 0.81 | 1.46 |
| CH02920 | m3 | HORMIGÓN HA-25/P/20/IIa, SUMINISTRADO | 0.018 | 60.26 | 1.08 |
| FL00800 | mu | LADRILLO MACIZO DE TEJAR 24x11,5x3,5 cm | 0.021 | 236.83 | 4.97 |
| WW00300 | u | MATERIAL COMPLEMENTARIO O PZAS. ESPECIALES | 2 | 0.55 | 1.10 |
|  |  | Total |  |  | 43.66 |

**06WDD80015** m DINTEL 19 cm ESP. PIEZA ZUNCHO ARCILLA ALIGERADA 20x19x19 cm
Precio: 24.78
Dintel de 19 cm espesor con zuncho especial cerámica de arcilla aligerada de 20x19x19 cm relleno con Hormigón para armar HA-25/P/20/IIa, consistencia plástica y tamaño máximo del árido 20 mm, y dos redondos de diámetro 12 mm; incluso p.p. de elementos complementarios; según CTE. Medido según la luz libre del hueco.

| Código | Ud | Descripción | Rendimiento | Precio | Importe |
|---|---|---|---|---|---|
| TO00100 | h | OF. 1ª ALBAÑILERÍA | 0.512 | 19.85 | 10.16 |
| TP00100 | h | PEÓN ESPECIAL | 0.256 | 18.9 | 4.84 |
| CA00320 | kg | ACERO B 500 S | 5.041 | 0.81 | 4.08 |
| CH02920 | m3 | HORMIGÓN HA-25/P/20/IIa, SUMINISTRADO | 0.03 | 60.26 | 1.81 |
| FB80050 | u | PIEZA DE ZUNCHO ARCILLA ALIGERADA 20x19x19 cm | 6.18 | 0.54 | 3.34 |
| WW00300 | u | MATERIAL COMPLEMENTARIO O PZAS. ESPECIALES | 1 | 0.55 | 0.55 |
|  |  | Total |  |  | 24.78 |

**06WDD80020** m DINTEL 24 cm ESP. PIEZA ZUNCHO ARCILLA ALIGERADA 20x24x19 cm
Precio: 27.77
Dintel de 24 cm espesor con pieza zuncho cerámica de arcilla aligerada de 20x24x19 cm relleno con Hormigón para armar HA-25/P/20/IIa, consistencia plástica y tamaño máximo del árido 20 mm, y dos redondos de diámetro 12 mm, incluso p.p. de elementos complementarios; según CTE. Medido según la luz libre del hueco.

| Código | Ud | Descripción | Rendimiento | Precio | Importe |
|---|---|---|---|---|---|
| TO00100 | h | OF. 1ª ALBAÑILERÍA | 0.576 | 19.85 | 11.43 |
| TP00100 | h | PEÓN ESPECIAL | 0.288 | 18.9 | 5.44 |
| CA00320 | kg | ACERO B 500 S | 5.526 | 0.81 | 4.48 |
| CH02920 | m3 | HORMIGÓN HA-25/P/20/IIa, SUMINISTRADO | 0.04 | 60.26 | 2.41 |
| FB80060 | u | PIEZA DE ZUNCHO ARCILLA ALIGERADA 20x24x19 cm | 6.18 | 0.56 | 3.46 |
| WW00300 | u | MATERIAL COMPLEMENTARIO O PZAS. ESPECIALES | 1 | 0.55 | 0.55 |
|  |  | Total |  |  | 27.77 |

**06WDD80025** m DINTEL 29 cm ESP. PIEZA ZUNCHO ARCILLA ALIGERADA 20x29x19 cm
Precio: 30.74
Dintel de 29 cm espesor con pieza zuncho cerámica de arcilla aligerada de 20x29x19 cm relleno con Hormigón para armar HA-25/P/20/IIa, consistencia plástica y tamaño máximo del árido 20 mm, y dos redondos de diámetro 12 mm, incluso p.p. de elementos complementarios; según CTE. Medido según la luz libre del hueco.

| Código | Ud | Descripción | Rendimiento | Precio | Importe |
|---|---|---|---|---|---|
| TO00100 | h | OF. 1ª ALBAÑILERÍA | 0.633 | 19.85 | 12.57 |
| TP00100 | h | PEÓN ESPECIAL | 0.317 | 18.9 | 5.99 |
| CA00320 | kg | ACERO B 500 S | 5.754 | 0.81 | 4.66 |
| CH02920 | m3 | HORMIGÓN HA-25/P/20/IIa, SUMINISTRADO | 0.049 | 60.26 | 2.95 |
| FB80070 | u | PIEZA DE ZUNCHO ARCILLA ALIGERADA 20x29x19 cm | 6.18 | 0.65 | 4.02 |
| WW00300 | u | MATERIAL COMPLEMENTARIO O PZAS. ESPECIALES | 1 | 0.55 | 0.55 |
|  |  | Total |  |  | 30.74 |

###### 06WDW Varios (30/05/2007)

##### 06WF Formación de pendientes (06/01/2008)

###### 06WFF Formación de pendientes

**06WFF00001** m2 FORM. PEND. 0,75 m ALT. MEDIA, TAB. S/50 cm Y 2 TABL. RASILLA
Precio: 62.55
Formación de pendiente de 0,75 m de altura media formada por: tabiques separados 50 cm, de ladrillo hueco sencillo, recibidos con mortero M5 (1:6) y doble tablero de rasilla, recibido con pasta de yeso YG el primero y con mortero M5 (1:6) el segundo, incluso p.p. de limas construidas con citara aligerada, de ladrillo gafa recibida con mortero M5 (1:6). Medida en proyección horizontal de fuera a fuera.

| Código | Ud | Descripción | Rendimiento | Precio | Importe |
|---|---|---|---|---|---|
| ATC00100 | h | CUADRILLA ALBAÑILERÍA, FORMADA POR OFICIAL 1ª Y PEÓN ESP. | 1.25 | 38.75 | 48.44 |
| AGM00500 | m3 | MORTERO DE CEMENTO M5 (1:6) CEM II/A-L 32,5 N | 0.052 | 54.58 | 2.84 |
| AGY00100 | m3 | PASTA DE YESO NEGRO YG | 0.01 | 111.05 | 1.11 |
| FL00200 | mu | LADRILLO CERÁMICO GAFA 25x11,5x7 cm | 0.013 | 81.51 | 1.06 |
| FL00500 | mu | LADRILLO CERÁM. HUECO SENCILLO 24x11,5x4 cm | 0.056 | 61.71 | 3.46 |
| FL01400 | mu | LADRILLO RASILLA CERÁMICA 24x11,5x2,5 cm | 0.074 | 76.15 | 5.64 |
|  |  | Total |  |  | 62.55 |

**06WFF00002** m2 FORM. PEND. 0,75 m ALT. MEDIA, TAB. S/50 cm RASILLA Y CAPA MORT.
Precio: 68.87
Formación de pendiente de 0,75 m de altura media formada por: tabiques separados 50 cm, de ladrillo hueco sencillo, recibidos con mortero M5 (1:6) y doble tablero de rasilla, recibido con pasta de yeso YG el primero y con mortero M5 (1:6) el segundo, capa de mortero M5 (1:6) de 4 cm de espesor, incluso p.p. de limas construidas con citara aligerada, de ladrillo gafa recibida con mortero M5 (1:6). Medida en proyección horizontal de fuera a fuera.

| Código | Ud | Descripción | Rendimiento | Precio | Importe |
|---|---|---|---|---|---|
| ATC00100 | h | CUADRILLA ALBAÑILERÍA, FORMADA POR OFICIAL 1ª Y PEÓN ESP. | 1.35 | 38.75 | 52.31 |
| AGM00500 | m3 | MORTERO DE CEMENTO M5 (1:6) CEM II/A-L 32,5 N | 0.097 | 54.58 | 5.29 |
| AGY00100 | m3 | PASTA DE YESO NEGRO YG | 0.01 | 111.05 | 1.11 |
| FL00200 | mu | LADRILLO CERÁMICO GAFA 25x11,5x7 cm | 0.013 | 81.51 | 1.06 |
| FL00500 | mu | LADRILLO CERÁM. HUECO SENCILLO 24x11,5x4 cm | 0.056 | 61.71 | 3.46 |
| FL01400 | mu | LADRILLO RASILLA CERÁMICA 24x11,5x2,5 cm | 0.074 | 76.15 | 5.64 |
|  |  | Total |  |  | 68.87 |

**06WFF00003** m2 FORM. PENDIENTE 1,50 m ALT. MEDIA, PERF. TIPO "ZETA"
Precio: 37.03
Formación de pendiente de 1,50 m de altura media formada por perfiles laminados en frío de acero galvanizado tipo zeta en las secciones adecuadas, incluso p.p. de citaras de ladrillo hueco de soporte, aislamiento con plancha de poliestireno rígido de 2 cm de espesor y rastreles de acero galvanizado tipo omega cada 31 cm. Medida en proyección horizontal de fuera a fuera.

| Código | Ud | Descripción | Rendimiento | Precio | Importe |
|---|---|---|---|---|---|
| ATC00100 | h | CUADRILLA ALBAÑILERÍA, FORMADA POR OFICIAL 1ª Y PEÓN ESP. | 0.55 | 38.75 | 21.31 |
| AGM00500 | m3 | MORTERO DE CEMENTO M5 (1:6) CEM II/A-L 32,5 N | 0.023 | 54.58 | 1.26 |
| FL00200 | mu | LADRILLO CERÁMICO GAFA 25x11,5x7 cm | 0.023 | 81.51 | 1.87 |
| QW00500 | kg | PERFIL GALVANIZADO TIPO Z, U OMEGA | 7.7 | 1 | 7.70 |
| XT14000 | m3 | POLIESTIRENO PLANCHAS RIGIDAS, DENS. 12 kg/m3 | 0.024 | 178.6 | 4.29 |
| WW00300 | u | MATERIAL COMPLEMENTARIO O PZAS. ESPECIALES | 0.55 | 0.55 | 0.30 |
| WW00400 | u | PEQUEÑO MATERIAL | 1 | 0.3 | 0.30 |
|  |  | Total |  |  | 37.03 |

**06WFF00004** m2 FORM. PENDIENTE 1,50 m ALT. MEDIA, TABICONES Y TABL. RASILLÓN
Precio: 54.23
Formación de pendiente de 1,50 m de altura media formada por: tabicones aligerados separados 1 m de ladrillo hueco doble de 7 cm y tablero de rasillón recibidos con mortero M5 (1:6), incluso p.p. de limas construidas con citara aligerada de ladrillo gafa recibida con mortero M5 (1:6). Medida en proyección horizontal de fuera a fuera.

| Código | Ud | Descripción | Rendimiento | Precio | Importe |
|---|---|---|---|---|---|
| ATC00100 | h | CUADRILLA ALBAÑILERÍA, FORMADA POR OFICIAL 1ª Y PEÓN ESP. | 1.1 | 38.75 | 42.63 |
| AGM00500 | m3 | MORTERO DE CEMENTO M5 (1:6) CEM II/A-L 32,5 N | 0.067 | 54.58 | 3.66 |
| FL00400 | mu | LADRILLO CERÁM. HUECO DOBLE 24x11,5x7 cm | 0.064 | 66.99 | 4.29 |
| FL01500 | u | RASILLÓN CERÁMICO 100x25x4 cm | 4.346 | 0.84 | 3.65 |
|  |  | Total |  |  | 54.23 |

**06WFF00005** m2 FORM. PENDIENTE 1,50 m ALT. MEDIA, TABICONES Y TABL. HORMIGÓN
Precio: 62.91
Formación de pendiente de 1,50 m de altura media formada por: tabicones aligerados separados 1 m, de ladrillo hueco doble de 7 cm y tablero de placas de hormigón prefabricadas, recibidos con mortero M5 (1;6) y p.p. de limas construidas con citara aligerada, de ladrillo gafa recibida con mortero M5 (1:6). Medida en proyección horizontal de fuera a fuera.

| Código | Ud | Descripción | Rendimiento | Precio | Importe |
|---|---|---|---|---|---|
| ATC00100 | h | CUADRILLA ALBAÑILERÍA, FORMADA POR OFICIAL 1ª Y PEÓN ESP. | 1.25 | 38.75 | 48.44 |
| AGM00500 | m3 | MORTERO DE CEMENTO M5 (1:6) CEM II/A-L 32,5 N | 0.067 | 54.58 | 3.66 |
| FL00400 | mu | LADRILLO CERÁM. HUECO DOBLE 24x11,5x7 cm | 0.064 | 66.99 | 4.29 |
| QP80100 | u | PLACA PREFABR. DE HORMIGÓN CÓN RESALTO | 4 | 1.63 | 6.52 |
|  |  | Total |  |  | 62.91 |

**06WFF00006** m2 FORM. PENDIENTE 1,50 m ALT. MEDIA, TAB., RASILLÓN Y CAPA MORT.
Precio: 61.5
Formación de pendiente de 1,50 m de altura media formada por: tabicones aligerados separados 1 m de ladrillo hueco doble de 7 cm y tablero de rasillón recibidos con mortero M5 (1:6), capa de mortero M5 (1:6) de 4 cm de espesor, incluso p.p. de limas construidas con citara aligerada de ladrillo gafa recibida con mortero M5 (1:6). Medida en proyección horizontal de fuera a fuera.

| Código | Ud | Descripción | Rendimiento | Precio | Importe |
|---|---|---|---|---|---|
| ATC00100 | h | CUADRILLA ALBAÑILERÍA, FORMADA POR OFICIAL 1ª Y PEÓN ESP. | 1.22 | 38.75 | 47.28 |
| AGM00500 | m3 | MORTERO DE CEMENTO M5 (1:6) CEM II/A-L 32,5 N | 0.115 | 54.58 | 6.28 |
| FL00400 | mu | LADRILLO CERÁM. HUECO DOBLE 24x11,5x7 cm | 0.064 | 66.99 | 4.29 |
| FL01500 | u | RASILLÓN CERÁMICO 100x25x4 cm | 4.346 | 0.84 | 3.65 |
|  |  | Total |  |  | 61.5 |

**06WFF00011** m2 FORM. PENDIENTE 0,75 m ALT. MEDIA, TABICONES Y TABL. RASILLÓN
Precio: 43.73
Formación de pendiente de 0,75 m de altura media formada por: tabicones aligerados separados 1 m de ladrillo hueco doble de 7 cm y tablero de rasillón recibidos con mortero M5 (1:6) con plastificantes, incluso p.p. de limas, construidas con citara aligerada de ladrillo gafa recibida con mortero M5 (1:6). Medida en proyección horizontal de fuera a fuera.

| Código | Ud | Descripción | Rendimiento | Precio | Importe |
|---|---|---|---|---|---|
| ATC00100 | h | CUADRILLA ALBAÑILERÍA, FORMADA POR OFICIAL 1ª Y PEÓN ESP. | 0.9 | 38.75 | 34.88 |
| AGM00800 | m3 | MORTERO DE CEMENTO M5 (1:6) CEM II/A-L 32,5 N + PLAST. | 0.052 | 56.2 | 2.92 |
| FL00400 | mu | LADRILLO CERÁM. HUECO DOBLE 24x11,5x7 cm | 0.034 | 66.99 | 2.28 |
| FL01500 | u | RASILLÓN CERÁMICO 100x25x4 cm | 4.346 | 0.84 | 3.65 |
|  |  | Total |  |  | 43.73 |

**06WFF00012** m2 FORM. PENDIENTE 0,75 m ALT. MEDIA, TAB., RASILLÓN Y CAPA MORT.
Precio: 50.13
Formación de pendiente de 0,75 m de altura media formada por: tabicones aligerados separados 1 m de ladrillo hueco doble de 7 cm y tablero de rasillón recibidos con mortero M5 (1:6) con plastificante, capa de mortero M5 (1:6) con plastificante de 4 cm de espesor, incluso p.p. de limas, construidas con citara aligerada de ladrillo gafa recibida con mortero M5 (1:6) con plastificante. Medida en proyección horizontal de fuera a fuera.

| Código | Ud | Descripción | Rendimiento | Precio | Importe |
|---|---|---|---|---|---|
| ATC00100 | h | CUADRILLA ALBAÑILERÍA, FORMADA POR OFICIAL 1ª Y PEÓN ESP. | 1 | 38.75 | 38.75 |
| AGM00800 | m3 | MORTERO DE CEMENTO M5 (1:6) CEM II/A-L 32,5 N + PLAST. | 0.097 | 56.2 | 5.45 |
| FL00400 | mu | LADRILLO CERÁM. HUECO DOBLE 24x11,5x7 cm | 0.034 | 66.99 | 2.28 |
| FL01500 | u | RASILLÓN CERÁMICO 100x25x4 cm | 4.346 | 0.84 | 3.65 |
|  |  | Total |  |  | 50.13 |

**06WFF00101** m2 FORM. PENDIENTE 0,75 m ALT. MEDIA, CITARA VIGUETAS AUTORRES.
Precio: 36.33
Formación de pendiente de 0,75 m de altura media formada por: citara aligerada de ladrillo gafa recibida con mortero M5 (1:6) separada 3 m correas de viguetas autorresistentes pretensadas separadas 1,05 m faldón formado por placas de fibrocemento fijadas a correas, incluso p.p. de limas, construidas con citara aligerada de ladrillo gafa recibida con mortero M5 (1:6). Medida en proyección horizontal de fuera a fuera.

| Código | Ud | Descripción | Rendimiento | Precio | Importe |
|---|---|---|---|---|---|
| ATC00100 | h | CUADRILLA ALBAÑILERÍA, FORMADA POR OFICIAL 1ª Y PEÓN ESP. | 0.6 | 38.75 | 23.25 |
| AGM00500 | m3 | MORTERO DE CEMENTO M5 (1:6) CEM II/A-L 32,5 N | 0.01 | 54.58 | 0.55 |
| CV00200 | m | VIGUETA AUTORRESISTENTE PRETENSADA | 0.85 | 3.82 | 3.25 |
| FL00200 | mu | LADRILLO CERÁMICO GAFA 25x11,5x7 cm | 0.015 | 81.51 | 1.22 |
| QP02500 | m2 | PLACA ONDULADA GRANONDA FIBROCEMENTO | 1.05 | 7.68 | 8.06 |
|  |  | Total |  |  | 36.33 |

**06WFF00151** m2 FORM. PENDIENTE 1,50 m ALT. MEDIA, CITARA VIGUETAS AUTORRES.
Precio: 53.96
Formación de pendiente de 1,50 m de altura media formada por: citara aligerada de ladrillo gafa recibida con mortero M5 (1:6) separada 3 m correas de viguetas autorresistentes pretensadas separadas 1,05 m faldón formado por placas de fibrocemento fijadas a correas, incluso p.p. de limas, construidas con citara aligerada de ladrillo gafa recibida con mortero M5 (1:6). Medida en proyección horizontal de fuera a fuera.

| Código | Ud | Descripción | Rendimiento | Precio | Importe |
|---|---|---|---|---|---|
| ATC00100 | h | CUADRILLA ALBAÑILERÍA, FORMADA POR OFICIAL 1ª Y PEÓN ESP. | 1 | 38.75 | 38.75 |
| AGM00500 | m3 | MORTERO DE CEMENTO M5 (1:6) CEM II/A-L 32,5 N | 0.019 | 54.58 | 1.04 |
| CV00200 | m | VIGUETA AUTORRESISTENTE PRETENSADA | 0.9 | 3.82 | 3.44 |
| FL00200 | mu | LADRILLO CERÁMICO GAFA 25x11,5x7 cm | 0.028 | 81.51 | 2.28 |
| QP02500 | m2 | PLACA ONDULADA GRANONDA FIBROCEMENTO | 1.1 | 7.68 | 8.45 |
|  |  | Total |  |  | 53.96 |

###### 06WFW Varios (06/01/2008)

##### 06WM Mochetas (30/05/2007)

###### 06WMM Mochetas

**06WMM00001** m FORM. MOCHETA 1 PIE REVESTIR L/PERFORADO EN CITARA
Precio: 4.28
Formación de mocheta de un pie de anchura, en citara de ladrillo perforado para revestir, recibido con mortero de iguales características que el de la fábrica; construida según CTE. Medida según la altura libre del hueco.

| Código | Ud | Descripción | Rendimiento | Precio | Importe |
|---|---|---|---|---|---|
| TO00100 | h | OF. 1ª ALBAÑILERÍA | 0.121 | 19.85 | 2.40 |
| TP00100 | h | PEÓN ESPECIAL | 0.06 | 18.9 | 1.13 |
| AGM00500 | m3 | MORTERO DE CEMENTO M5 (1:6) CEM II/A-L 32,5 N | 0.003 | 54.58 | 0.16 |
| FL01300 | mu | LADRILLO CERÁM. PERF. TALADRO PEQUEÑO REVESTIR 24x11,5x5 cm | 0.008 | 73.92 | 0.59 |
|  |  | Total |  |  | 4.28 |

**06WMM00002** m FORM. MOCHETA 1 PIE C/V L/MACIZO DE TEJAR EN CITARA
Precio: 10.43
Formación de mocheta de un pie de anchura, en citara de ladrillo macizo de tejar, a cara vista, recibido con mortero de iguales características que el de la fábrica; construida según según CTE. Medida según la altura libre del hueco.

| Código | Ud | Descripción | Rendimiento | Precio | Importe |
|---|---|---|---|---|---|
| TO00100 | h | OF. 1ª ALBAÑILERÍA | 0.25 | 19.85 | 4.96 |
| TP00100 | h | PEÓN ESPECIAL | 0.125 | 18.9 | 2.36 |
| AGM00500 | m3 | MORTERO DE CEMENTO M5 (1:6) CEM II/A-L 32,5 N | 0.005 | 54.58 | 0.27 |
| FL00800 | mu | LADRILLO MACIZO DE TEJAR 24x11,5x3,5 cm | 0.012 | 236.83 | 2.84 |
|  |  | Total |  |  | 10.43 |

**06WMM00003** m FORM. MOCHETA 1 PIE C/V L/PERF. TALADRO PEQUEÑO EN CITARA
Precio: 8.57
Formación de mocheta de un pie de anchura, en citara de ladrillo perforado taladro pequeño, a cara vista, recibido con mortero de iguales características que el de la fábrica; construida según según CTE. Medida según la altura libre del hueco.

| Código | Ud | Descripción | Rendimiento | Precio | Importe |
|---|---|---|---|---|---|
| TO00100 | h | OF. 1ª ALBAÑILERÍA | 0.25 | 19.85 | 4.96 |
| TP00100 | h | PEÓN ESPECIAL | 0.125 | 18.9 | 2.36 |
| AGM00500 | m3 | MORTERO DE CEMENTO M5 (1:6) CEM II/A-L 32,5 N | 0.003 | 54.58 | 0.16 |
| FL01100 | mu | LADRILLO CERÁM. PERF. TALADRO PEQUEÑO C/V 24x11,5x5 cm | 0.008 | 136.51 | 1.09 |
|  |  | Total |  |  | 8.57 |

**06WMM00006** m FORM. MOCHETA 1 PIE C/V L/PERF. TALADRO GRANDE EN CITARA
Precio: 8.34
Formación de mocheta de un pie de anchura, en citara de ladrillo perforado taladro grande, a cara vista, recibido con mortero de iguales características que el de la fábrica; construida según según CTE. Medida según la altura libre del hueco.

| Código | Ud | Descripción | Rendimiento | Precio | Importe |
|---|---|---|---|---|---|
| TO00100 | h | OF. 1ª ALBAÑILERÍA | 0.25 | 19.85 | 4.96 |
| TP00100 | h | PEÓN ESPECIAL | 0.125 | 18.9 | 2.36 |
| AGM00800 | m3 | MORTERO DE CEMENTO M5 (1:6) CEM II/A-L 32,5 N + PLAST. | 0.005 | 56.2 | 0.28 |
| FL00900 | mu | LADRILLO CERÁM. PERF. TALADRO GRANDE C/V 24x11,5x5 cm | 0.008 | 93.07 | 0.74 |
|  |  | Total |  |  | 8.34 |

**06WMM00008** m FORM. MOCHETA 1 PIE C/V L/PRENSADO EN CITARA
Precio: 15.9
Formación de mocheta de un pie de anchura, en citara de ladrillo macizo prensado, a cara vista, recibido con mortero de iguales características que el de la fábrica; construida según según CTE. Medida según la altura libre del hueco.

| Código | Ud | Descripción | Rendimiento | Precio | Importe |
|---|---|---|---|---|---|
| TO00100 | h | OF. 1ª ALBAÑILERÍA | 0.375 | 19.85 | 7.44 |
| TP00100 | h | PEÓN ESPECIAL | 0.19 | 18.9 | 3.59 |
| AGM00800 | m3 | MORTERO DE CEMENTO M5 (1:6) CEM II/A-L 32,5 N + PLAST. | 0.003 | 56.2 | 0.17 |
| FL00600 | mu | LADRILLO CERÁM. C/V MACIZO PRENSADO 24x11,5x5 cm | 0.009 | 522.16 | 4.70 |
|  |  | Total |  |  | 15.9 |

**06WMM00101** m FORM. MOCHETA 1 PIE C/V L/PERFORADO EN FAB. 1 PIE
Precio: 10.84
Formación de mocheta de un pie de anchura, en fábrica de ladrillo perforado de un pie de espesor, a cara vista, recibido con mortero de iguales características que el de la fábrica; construida según según CTE. Medida según la altura libre del hueco.

| Código | Ud | Descripción | Rendimiento | Precio | Importe |
|---|---|---|---|---|---|
| TO00100 | h | OF. 1ª ALBAÑILERÍA | 0.375 | 19.85 | 7.44 |
| TP00100 | h | PEÓN ESPECIAL | 0.18 | 18.9 | 3.40 |
|  |  | Total |  |  | 10.84 |

**06WMM00102** m FORM. MOCHETA 1 PIE C/V L/MACIZO DE TEJAR EN FAB. 1 PIE
Precio: 10.84
Formación de mocheta de un pie de anchura, en fábrica de ladrillo macizo de tejar de un pie de espesor, a cara vista, recibido con mortero de iguales características que el de la fábrica; construida según según CTE. Medida según la altura libre del hueco.

| Código | Ud | Descripción | Rendimiento | Precio | Importe |
|---|---|---|---|---|---|
| TO00100 | h | OF. 1ª ALBAÑILERÍA | 0.375 | 19.85 | 7.44 |
| TP00100 | h | PEÓN ESPECIAL | 0.18 | 18.9 | 3.40 |
|  |  | Total |  |  | 10.84 |

**06WMM00108** m FORM. MOCHETA 1 PIE C/V L/PRENSADO EN FAB. 1 PIE
Precio: 14.66
Formación de mocheta de un pie de anchura, en fábrica de ladrillo macizo prensado de un pie de espesor, a cara vista, recibido con mortero de iguales características que el de la fábrica; construida según según CTE. Medida según la altura libre del hueco.

| Código | Ud | Descripción | Rendimiento | Precio | Importe |
|---|---|---|---|---|---|
| TO00100 | h | OF. 1ª ALBAÑILERÍA | 0.5 | 19.85 | 9.93 |
| TP00100 | h | PEÓN ESPECIAL | 0.25 | 18.9 | 4.73 |
|  |  | Total |  |  | 14.66 |

**06WMM00201** m FORM. MOCHETA 20 cm FÁBRICA DE BLOQUE HUECO HORM. REVESTIR
Precio: 9.08
Formación de mocheta de 20 cm de anchura, en fábrica de bloque hueco de hormigón de 20 cm de espesor, recibido con mortero de iguales características que el de la fábrica; construida según según CTE. Medida según la altura libre del hueco.

| Código | Ud | Descripción | Rendimiento | Precio | Importe |
|---|---|---|---|---|---|
| TO00100 | h | OF. 1ª ALBAÑILERÍA | 0.31 | 19.85 | 6.15 |
| TP00100 | h | PEÓN ESPECIAL | 0.155 | 18.9 | 2.93 |
|  |  | Total |  |  | 9.08 |

**06WMM80205** m FORM. MOCHETA 20 cm FÁBRICA DE BLOQUE HUECO HORM. C/V
Precio: 14.25
Formación de mocheta de 20 cm de anchura, en fábrica de bloque hueco de hormigón de 20 cm de espesor, a cara vista, recibido con mortero de iguales características que el de la fábrica; construida según según CTE. Medida según la altura libre del hueco.

| Código | Ud | Descripción | Rendimiento | Precio | Importe |
|---|---|---|---|---|---|
| TO00100 | h | OF. 1ª ALBAÑILERÍA | 0.31 | 19.85 | 6.15 |
| TP00100 | h | PEÓN ESPECIAL | 0.155 | 18.9 | 2.93 |
| AGM00800 | m3 | MORTERO DE CEMENTO M5 (1:6) CEM II/A-L 32,5 N + PLAST. | 0.003 | 56.2 | 0.17 |
| FB80110 | u | BLOQUE HORM. LISO GRIS 40X20X20 cm C/V | 5 | 1 | 5.00 |
|  |  | Total |  |  | 14.25 |

###### 06WMW Varios (30/05/2007)

##### 06WP Peldañeados (30/05/2007)

###### 06WPP Peldaños

**06WPP00001** m FORMACIÓN DE PELDAÑO CON LADRILLO HUECO
Precio: 11.12
Formación de peldaño con ladrillos hueco sencillo y doble, recibido con mortero de cemento M5 (1:6). Medida según la longitud de la arista de intersección entre huella y tabica.

| Código | Ud | Descripción | Rendimiento | Precio | Importe |
|---|---|---|---|---|---|
| TO00100 | h | OF. 1ª ALBAÑILERÍA | 0.302 | 19.85 | 5.99 |
| TP00100 | h | PEÓN ESPECIAL | 0.151 | 18.9 | 2.85 |
| AGM00500 | m3 | MORTERO DE CEMENTO M5 (1:6) CEM II/A-L 32,5 N | 0.015 | 54.58 | 0.82 |
| FL00300 | mu | LADRILLO CERÁM. HUECO DOBLE 24x11,5x9 cm | 0.01 | 83.82 | 0.84 |
| FL00500 | mu | LADRILLO CERÁM. HUECO SENCILLO 24x11,5x4 cm | 0.01 | 61.71 | 0.62 |
|  |  | Total |  |  | 11.12 |

**06WPP80000** m FORMACIÓN PELDAÑO PERFORADO 7 cm
Precio: 18.58
Formación de peldañeado de escalera con ladrillo perforado tosco de 24x11,5x7 cm, recibido con mortero de cemento M5 (1:6). Medida según la longitud de la arista de intersección entre huella y tabica.

| Código | Ud | Descripción | Rendimiento | Precio | Importe |
|---|---|---|---|---|---|
| TO02100 | h | OFICIAL 1ª | 0.385 | 19.85 | 7.64 |
| TP00100 | h | PEÓN ESPECIAL | 0.385 | 18.9 | 7.28 |
| AGM00500 | m3 | MORTERO DE CEMENTO M5 (1:6) CEM II/A-L 32,5 N | 0.02 | 54.58 | 1.09 |
| FL80190 | mu | LADRILLO CERÁM. PERFORADO 24x11,5x7 cm | 0.026 | 98.97 | 2.57 |
|  |  | Total |  |  | 18.58 |

###### 06WPW Varios (30/05/2007)

##### 06WR Rampas (12/12/2008)

###### 06WRF Fábrica

**06WRF90001** m2 RAMPA ANTIDESLIZANTE FÁBRICA <3 m PTE 8% LONG. MAX 12 m
Precio: 197.08
Rampa antideslizante de fábrica de ladrillo de 1,20 m de anchura mínima, y recorrido máximo de 12 m para pendiente de 8%, de 0,48 m de altura media formada por: doble citara de ladrillo perforado separados 1,10 m a eje y tablero de rasillón, recibidos con mortero M5 (1:6) con plastificante, incluso regulación y recrecido de suelo de 5 cm, pavimentación con baldosa de cemento tipo Podo Táctiles antideslizante, pieza de remate latera en uno de los lados y enfoscado de una de las caras laterales de la rampa, y p.p.de pequeño material. Medida la superficie ejecutada en verdadera magnitud.

| Código | Ud | Descripción | Rendimiento | Precio | Importe |
|---|---|---|---|---|---|
| 06LPC00001 | m2 | CITARA L/PERF. TALADRO PEQUEÑO | 0.8 | 19.36 | 15.49 |
| 06WWT00011 | m2 | TABLERO DE RASILLÓN RECIBIDO CON MORTERO | 1.005 | 18.55 | 18.64 |
| 10CEE00003 | m2 | ENFOSCADO MAESTREADO Y FRATASADO EN PAREDES | 0.4 | 14.71 | 5.88 |
| 10SWW90009 | m2 | PAVIMENTO TIPO PODO TÁCTILES ANTIDESLIZANTE 20x20 cm | 0.833 | 29.33 | 24.43 |
| 10SWW00061 | m2 | RECRECIDO DE SUELOS DE 5 cm ESP. CON MORTERO | 1 | 9.05 | 9.05 |
| 10WRA00002 | m | ALBARDILLA DE PIEDRA ARTIFICIAL DE 30 cm | 0.833 | 28.21 | 23.50 |
| 11SBA90022 | m | BARANDILLA RAMPA PERS CON DISC AC. FRIO PASAMANOS TUBO 50x4 mm | 1.667 | 40.04 | 66.75 |
| 11SBA90032 | m | PASAMANOS AC. LAM. FRIO TUBO 50x4 mm | 1.667 | 20 | 33.34 |
|  |  | Total |  |  | 197.08 |

**06WRF90002** m2 RAMPA ANTIDESLIZANTE FÁBRICA <3 m PTE 8% LONG. MAX 9 m
Precio: 191.74
Rampa antideslizante de fábrica de ladrillo de 1,20 m de anchura mínima, y recorrido máximo de 9 m para pendiente de 8%, de 0,36 m de altura media formada por: doble citara de ladrillo perforado separados 1,10 m a eje y tablero de rasillón, recibidos con mortero M5 (1:6) con plastificante, incluso regulación y recrecido de suelo de 5 cm, pavimentación con baldosa de cemento tipo Podo Táctiles antideslizante, pieza de remate latera en uno de los lados y enfoscado de una de las caras laterales de la rampa, y p.p.de pequeño material. Medida la superficie ejecutada en verdadera magnitud.

| Código | Ud | Descripción | Rendimiento | Precio | Importe |
|---|---|---|---|---|---|
| 06LPC00001 | m2 | CITARA L/PERF. TALADRO PEQUEÑO | 0.6 | 19.36 | 11.62 |
| 06WWT00011 | m2 | TABLERO DE RASILLÓN RECIBIDO CON MORTERO | 1.005 | 18.55 | 18.64 |
| 10CEE00003 | m2 | ENFOSCADO MAESTREADO Y FRATASADO EN PAREDES | 0.3 | 14.71 | 4.41 |
| 10SWW90009 | m2 | PAVIMENTO TIPO PODO TÁCTILES ANTIDESLIZANTE 20x20 cm | 0.833 | 29.33 | 24.43 |
| 10SWW00061 | m2 | RECRECIDO DE SUELOS DE 5 cm ESP. CON MORTERO | 1 | 9.05 | 9.05 |
| 10WRA00002 | m | ALBARDILLA DE PIEDRA ARTIFICIAL DE 30 cm | 0.833 | 28.21 | 23.50 |
| 11SBA90022 | m | BARANDILLA RAMPA PERS CON DISC AC. FRIO PASAMANOS TUBO 50x4 mm | 1.667 | 40.04 | 66.75 |
| 11SBA90032 | m | PASAMANOS AC. LAM. FRIO TUBO 50x4 mm | 1.667 | 20 | 33.34 |
|  |  | Total |  |  | 191.74 |

**06WRF90003** m2 RAMPA ANTIDESLIZANTE FÁBRICA <3 m PTE 8% LONG. MAX 6 m
Precio: 186.39
Rampa antideslizante de fábrica de ladrillo de 1,20 m de anchura mínima, y recorrido máximo de 6 m para pendiente de 8%, de 0,24 m de altura media formada por: doble citara de ladrillo perforado separados 1,10 m a eje y tablero de rasillón, recibidos con mortero M5 (1:6) con plastificante, incluso regulación y recrecidode suelo de 5 cm, pavimentación con baldosa de cemento tipo Podo Táctiles antideslizante, pieza de remate latera en uno de los lados y enfoscado de una de las caras laterales de la rampa, y p.p.de pequeño material. Medida la superficie ejecutada en verdadera magnitud.

| Código | Ud | Descripción | Rendimiento | Precio | Importe |
|---|---|---|---|---|---|
| 06LPC00001 | m2 | CITARA L/PERF. TALADRO PEQUEÑO | 0.4 | 19.36 | 7.74 |
| 06WWT00011 | m2 | TABLERO DE RASILLÓN RECIBIDO CON MORTERO | 1.005 | 18.55 | 18.64 |
| 10CEE00003 | m2 | ENFOSCADO MAESTREADO Y FRATASADO EN PAREDES | 0.2 | 14.71 | 2.94 |
| 10SWW90009 | m2 | PAVIMENTO TIPO PODO TÁCTILES ANTIDESLIZANTE 20x20 cm | 0.833 | 29.33 | 24.43 |
| 10SWW00061 | m2 | RECRECIDO DE SUELOS DE 5 cm ESP. CON MORTERO | 1 | 9.05 | 9.05 |
| 10WRA00002 | m | ALBARDILLA DE PIEDRA ARTIFICIAL DE 30 cm | 0.833 | 28.21 | 23.50 |
| 11SBA90022 | m | BARANDILLA RAMPA PERS CON DISC AC. FRIO PASAMANOS TUBO 50x4 mm | 1.667 | 40.04 | 66.75 |
| 11SBA90032 | m | PASAMANOS AC. LAM. FRIO TUBO 50x4 mm | 1.667 | 20 | 33.34 |
|  |  | Total |  |  | 186.39 |

**06WRF90004** m2 RAMPA ANTIDESLIZANTE FÁBRICA >3 m PTE 12%
Precio: 183.64
Rampa antideslizante de fábrica de ladrillo de 1,20 m de anchura mínima, y recorrido máximo de 3 m para pendiente de 12%, de 0,18 m de altura media formada por: citara de ladrillo perforado separados 1,10 m a eje y tablero de rasillón, recibidos con mortero M5 (1:6) con plastificante, incluso regulación y recrecido de suelo de 5 cm y pavimentación con baldosa de cemento tipo Podo Táctiles antideslizante y p.p.de pequeño material. Medida la superficie ejecutada en verdadera magnitud.

| Código | Ud | Descripción | Rendimiento | Precio | Importe |
|---|---|---|---|---|---|
| 06LPC00001 | m2 | CITARA L/PERF. TALADRO PEQUEÑO | 0.3 | 19.36 | 5.81 |
| 06WWT00011 | m2 | TABLERO DE RASILLÓN RECIBIDO CON MORTERO | 1 | 18.55 | 18.55 |
| 10CEE00003 | m2 | ENFOSCADO MAESTREADO Y FRATASADO EN PAREDES | 0.15 | 14.71 | 2.21 |
| 10SWW90009 | m2 | PAVIMENTO TIPO PODO TÁCTILES ANTIDESLIZANTE 20x20 cm | 0.833 | 29.33 | 24.43 |
| 10SWW00061 | m2 | RECRECIDO DE SUELOS DE 5 cm ESP. CON MORTERO | 1 | 9.05 | 9.05 |
| 10WRA00002 | m | ALBARDILLA DE PIEDRA ARTIFICIAL DE 30 cm | 0.833 | 28.21 | 23.50 |
| 11SBA90022 | m | BARANDILLA RAMPA PERS CON DISC AC. FRIO PASAMANOS TUBO 50x4 mm | 1.667 | 40.04 | 66.75 |
| 11SBA90032 | m | PASAMANOS AC. LAM. FRIO TUBO 50x4 mm | 1.667 | 20 | 33.34 |
|  |  | Total |  |  | 183.64 |

###### 06WRM Metálicas

**06WRM90005** m2 RAMPA ANTIDESLIZANTE METÁLICA >3 m PTE 12%
Precio: 234.27
Rampa antideslizante en acero laminado en frio de 1,20 m de anchura mínima, con una longitud máxima de 3 m con una pendeinte inferior al 12%, ancladas al suelo mediante chapas de anclaje atornilladas a zapatas de hormigón en masa, estructura formada con dos prefiles UPN140 laterales, unidas cada tres metros con un perfil IPN120 y sopote cada tres metros formado por un perfil tubular cuadrado de 140 mm, incluso doble barandilla lateral formada en su estructura por perfiles tipo T 50x4 mm cada metro y pasamanos de diámetro 50 mm, superficie de paso formada por losa de hormigón armado y revestimiento superior con pintura antideslizante y parte proporcional de materila complementario y pequeno material. Medida la superficie ejecutada en verdadera magnitud.

| Código | Ud | Descripción | Rendimiento | Precio | Importe |
|---|---|---|---|---|---|
| ATC00100 | h | CUADRILLA ALBAÑILERÍA, FORMADA POR OFICIAL 1ª Y PEÓN ESP. | 0.1 | 38.75 | 3.88 |
| FL01500 | u | RASILLÓN CERÁMICO 100x25x4 cm | 3.533 | 0.84 | 2.97 |
| 02PBB00002 | m3 | EXC. POZOS TIERRA C. MEDIA, M. MANUALES, PROF. MAX. 1,50 m | 0.053 | 51.03 | 2.70 |
| 03ERM00001 | m2 | ENCOFRADO DE MADERA EN ZUNCHOS, ZAPATAS Y ENCEPADOS | 0.533 | 15.67 | 8.35 |
| 03HMM00002 | m3 | HORMIGÓN EN MASA HM-20/P/40/I EN CIMIENTOS | 0.053 | 67.52 | 3.58 |
| 05ACJ00040 | kg | ACERO PERFILES LAM. EN CAL. EN VIGAS UNIÓN SOLDADA | 38.45 | 1.73 | 66.52 |
| 05ACW00001 | kg | ACERO S275JR EN PLACA DE ANCLAJE A CIMENTACIÓN | 3.917 | 2.79 | 10.93 |
| 05HAC00010 | kg | ACERO EN BARRAS CORRUGADAS TIPO B400S | 18.4 | 1.16 | 21.34 |
| 05HHL00003 | m3 | HORMIGÓN PARA ARMAR HA-25/P/20/IIa EN LOSAS | 0.1 | 77.98 | 7.80 |
| 11SBA90022 | m | BARANDILLA RAMPA PERS CON DISC AC. FRIO PASAMANOS TUBO 50x4 mm | 1.667 | 40.04 | 66.75 |
| 11SBA90032 | m | PASAMANOS AC. LAM. FRIO TUBO 50x4 mm | 1.667 | 20 | 33.34 |
| 13EEE00006 | m2 | PINTURA ESMALTE SINTÉTICO S/CERRAJERÍA METÁLICA | 0.498 | 5.44 | 2.71 |
| WW00300 | u | MATERIAL COMPLEMENTARIO O PZAS. ESPECIALES | 4 | 0.55 | 2.20 |
| WW00400 | u | PEQUEÑO MATERIAL | 4 | 0.3 | 1.20 |
|  |  | Total |  |  | 234.27 |

**06WRM90006** m2 RAMPA ANTIDESLIZANTE METÁLICA <3 m PTE 8% LONG. MAX 6 m
Precio: 227.49
Rampa antideslizante en acero laminado en frio de 1,20 m de anchura mínima, con una longitud máxima de 6 m con una pendeinte inferior al 8%, ancladas al suelo mediante chapas de anclaje atornilladas a zapatas de hormigón en masa, estructura formada con dos prefiles UPN140 laterales, unidas cada tres metros con un perfil IPN120 y sopote cada tres metros formado por un perfil tubular cuadrado de 140 mm, incluso doble barandilla lateral formada en su estructura por perfiles tipo T 50x4 mm cada metro y pasamanos de diámetro 50 mm, superficie de paso formada por losa de hormigón armado y revestimiento superior con pintura antideslizante y parte proporcional de materila complementario y pequeno material. Medida la superficie ejecutada en verdadera magnitud.

| Código | Ud | Descripción | Rendimiento | Precio | Importe |
|---|---|---|---|---|---|
| ATC00100 | h | CUADRILLA ALBAÑILERÍA, FORMADA POR OFICIAL 1ª Y PEÓN ESP. | 0.1 | 38.75 | 3.88 |
| FL01500 | u | RASILLÓN CERÁMICO 100x25x4 cm | 3.533 | 0.84 | 2.97 |
| 02PBB00002 | m3 | EXC. POZOS TIERRA C. MEDIA, M. MANUALES, PROF. MAX. 1,50 m | 0.036 | 51.03 | 1.84 |
| 03ERM00001 | m2 | ENCOFRADO DE MADERA EN ZUNCHOS, ZAPATAS Y ENCEPADOS | 0.358 | 15.67 | 5.61 |
| 03HMM00002 | m3 | HORMIGÓN EN MASA HM-20/P/40/I EN CIMIENTOS | 0.036 | 67.52 | 2.43 |
| 05ACJ00040 | kg | ACERO PERFILES LAM. EN CAL. EN VIGAS UNIÓN SOLDADA | 37.275 | 1.73 | 64.49 |
| 05ACW00001 | kg | ACERO S275JR EN PLACA DE ANCLAJE A CIMENTACIÓN | 3.917 | 2.79 | 10.93 |
| 05HAC00010 | kg | ACERO EN BARRAS CORRUGADAS TIPO B400S | 18.4 | 1.16 | 21.34 |
| 05HHL00003 | m3 | HORMIGÓN PARA ARMAR HA-25/P/20/IIa EN LOSAS | 0.1 | 77.98 | 7.80 |
| 11SBA90022 | m | BARANDILLA RAMPA PERS CON DISC AC. FRIO PASAMANOS TUBO 50x4 mm | 1.667 | 40.04 | 66.75 |
| 11SBA90032 | m | PASAMANOS AC. LAM. FRIO TUBO 50x4 mm | 1.667 | 20 | 33.34 |
| 13EEE00006 | m2 | PINTURA ESMALTE SINTÉTICO S/CERRAJERÍA METÁLICA | 0.498 | 5.44 | 2.71 |
| WW00300 | u | MATERIAL COMPLEMENTARIO O PZAS. ESPECIALES | 4 | 0.55 | 2.20 |
| WW00400 | u | PEQUEÑO MATERIAL | 4 | 0.3 | 1.20 |
|  |  | Total |  |  | 227.49 |

**06WRM90007** m2 RAMPA ANTIDESLIZANTE METÁLICA <3 m PTE 8% LONG. MAX 9 m
Precio: 224.94
Rampa antideslizante en acero laminado en frio de 1,20 m de anchura mínima, con una longitud máxima de 9 m con una pendeinte inferior al 8%, ancladas al suelo mediante chapas de anclaje atornilladas a zapatas de hormigón en masa, estructura formada con dos prefiles UPN140 laterales, unidas cada tres metros con un perfil IPN120 y sopote cada tres metros formado por un perfil tubular cuadrado de 140 mm, incluso doble barandilla lateral formada en su estructura por perfiles tipo T 50x4 mm cada metro y pasamanos de diámetro 50 mm, superficie de paso formada por losa de hormigón armado y revestimiento superior con pintura antideslizante y parte proporcional de materila complementario y pequeno material. Medida la superficie ejecutada en verdadera magnitud.

| Código | Ud | Descripción | Rendimiento | Precio | Importe |
|---|---|---|---|---|---|
| ATC00100 | h | CUADRILLA ALBAÑILERÍA, FORMADA POR OFICIAL 1ª Y PEÓN ESP. | 0.1 | 38.75 | 3.88 |
| FL01500 | u | RASILLÓN CERÁMICO 100x25x4 cm | 3.533 | 0.84 | 2.97 |
| 02PBB00002 | m3 | EXC. POZOS TIERRA C. MEDIA, M. MANUALES, PROF. MAX. 1,50 m | 0.03 | 51.03 | 1.53 |
| 03ERM00001 | m2 | ENCOFRADO DE MADERA EN ZUNCHOS, ZAPATAS Y ENCEPADOS | 0.296 | 15.67 | 4.64 |
| 03HMM00002 | m3 | HORMIGÓN EN MASA HM-20/P/40/I EN CIMIENTOS | 0.03 | 67.52 | 2.03 |
| 05ACJ00040 | kg | ACERO PERFILES LAM. EN CAL. EN VIGAS UNIÓN SOLDADA | 37.475 | 1.73 | 64.83 |
| 05ACW00001 | kg | ACERO S275JR EN PLACA DE ANCLAJE A CIMENTACIÓN | 3.483 | 2.79 | 9.72 |
| 05HAC00010 | kg | ACERO EN BARRAS CORRUGADAS TIPO B400S | 18.4 | 1.16 | 21.34 |
| 05HHL00003 | m3 | HORMIGÓN PARA ARMAR HA-25/P/20/IIa EN LOSAS | 0.1 | 77.98 | 7.80 |
| 11SBA90022 | m | BARANDILLA RAMPA PERS CON DISC AC. FRIO PASAMANOS TUBO 50x4 mm | 1.667 | 40.04 | 66.75 |
| 11SBA90032 | m | PASAMANOS AC. LAM. FRIO TUBO 50x4 mm | 1.667 | 20 | 33.34 |
| 13EEE00006 | m2 | PINTURA ESMALTE SINTÉTICO S/CERRAJERÍA METÁLICA | 0.498 | 5.44 | 2.71 |
| WW00300 | u | MATERIAL COMPLEMENTARIO O PZAS. ESPECIALES | 4 | 0.55 | 2.20 |
| WW00400 | u | PEQUEÑO MATERIAL | 4 | 0.3 | 1.20 |
|  |  | Total |  |  | 224.94 |

**06WRM90008** m2 RAMPA ANTIDESLIZANTE METÁLICA <3 m PTE 8% LONG. MAX 12 m
Precio: 224.69
Rampa antideslizante en acero laminado en frio de 1,20 m de anchura mínima, con una longitud máxima de 12 m con una pendeinte inferior al 8%, ancladas al suelo mediante chapas de anclaje atornilladas a zapatas de hormigón en masa, estructura formada con dos prefiles UPN140 laterales, unidas cada tres metros con un perfil IPN120 y sopote cada tres metros formado por un perfil tubular cuadrado de 140 mm, incluso doble barandilla lateral formada en su estructura por perfiles tipo T 50x4 mm cada metro y pasamanos de diámetro 50 mm, incluso superficie de paso formada por losa de hormigón armado y revestimiento superior con pintura antideslizante y parte proporcional de materila complementario y pequeno material. Medida la superficie ejecutada en verdadera magnitud.

| Código | Ud | Descripción | Rendimiento | Precio | Importe |
|---|---|---|---|---|---|
| ATC00100 | h | CUADRILLA ALBAÑILERÍA, FORMADA POR OFICIAL 1ª Y PEÓN ESP. | 0.1 | 38.75 | 3.88 |
| FL01500 | u | RASILLÓN CERÁMICO 100x25x4 cm | 3.533 | 0.84 | 2.97 |
| 02PBB00002 | m3 | EXC. POZOS TIERRA C. MEDIA, M. MANUALES, PROF. MAX. 1,50 m | 0.027 | 51.03 | 1.38 |
| 03ERM00001 | m2 | ENCOFRADO DE MADERA EN ZUNCHOS, ZAPATAS Y ENCEPADOS | 0.267 | 15.67 | 4.18 |
| 03HMM00002 | m3 | HORMIGÓN EN MASA HM-20/P/40/I EN CIMIENTOS | 0.027 | 67.52 | 1.82 |
| 05ACJ00040 | kg | ACERO PERFILES LAM. EN CAL. EN VIGAS UNIÓN SOLDADA | 38.167 | 1.73 | 66.03 |
| 05ACW00001 | kg | ACERO S275JR EN PLACA DE ANCLAJE A CIMENTACIÓN | 3.258 | 2.79 | 9.09 |
| 05HAC00010 | kg | ACERO EN BARRAS CORRUGADAS TIPO B400S | 18.4 | 1.16 | 21.34 |
| 05HHL00003 | m3 | HORMIGÓN PARA ARMAR HA-25/P/20/IIa EN LOSAS | 0.1 | 77.98 | 7.80 |
| 11SBA90022 | m | BARANDILLA RAMPA PERS CON DISC AC. FRIO PASAMANOS TUBO 50x4 mm | 1.667 | 40.04 | 66.75 |
| 11SBA90032 | m | PASAMANOS AC. LAM. FRIO TUBO 50x4 mm | 1.667 | 20 | 33.34 |
| 13EEE00006 | m2 | PINTURA ESMALTE SINTÉTICO S/CERRAJERÍA METÁLICA | 0.498 | 5.44 | 2.71 |
| WW00300 | u | MATERIAL COMPLEMENTARIO O PZAS. ESPECIALES | 4 | 0.55 | 2.20 |
| WW00400 | u | PEQUEÑO MATERIAL | 4 | 0.3 | 1.20 |
|  |  | Total |  |  | 224.69 |

###### 06WRW Varios (12/12/2008)

##### 06WW Varios

###### 06WWR Recibidos

**06WWR80000** m2 RECIBIDO DE CERCOS EN DIVISIONES INT. (TABIQUES Y TABICONES)
Precio: 13.83
Recibido de cercos o precercos de cualquier material en divisiones interiores (tabiques y tabicones), con pasta de yeso negro, incluso aplomado y nivelado. Medida la superficie ejecutada.

| Código | Ud | Descripción | Rendimiento | Precio | Importe |
|---|---|---|---|---|---|
| TA00100 | h | AYUDANTE | 0.31 | 19.04 | 5.90 |
| TO02100 | h | OFICIAL 1ª | 0.31 | 19.85 | 6.15 |
| AGY00100 | m3 | PASTA DE YESO NEGRO YG | 0.009 | 111.05 | 1.00 |
| WW80010 | kg | PUNTAS 20x100 cm | 0.105 | 7.42 | 0.78 |
|  |  | Total |  |  | 13.83 |

**06WWR80010** m2 RECIBIDO DE CERCOS EN DIVISIONES INTERIORES (MUROS)
Precio: 17.94
Recibido de cercos o precercos de cualquier material en divisiones interiores (muros), con pasta de yeso negro, incluso aplomado y nivelado. Medida la superficie ejecutada.

| Código | Ud | Descripción | Rendimiento | Precio | Importe |
|---|---|---|---|---|---|
| TA00100 | h | AYUDANTE | 0.35 | 19.04 | 6.66 |
| TO02100 | h | OFICIAL 1ª | 0.35 | 19.85 | 6.95 |
| AGY00100 | m3 | PASTA DE YESO NEGRO YG | 0.03 | 111.05 | 3.33 |
| WW80010 | kg | PUNTAS 20x100 cm | 0.135 | 7.42 | 1.00 |
|  |  | Total |  |  | 17.94 |

**06WWR80060** m2 RECIBIDO DE CERCOS EN CERRAM. EXTERIORES (FAB. REVESTIR)
Precio: 15.92
Recibido de cercos o precercos de cualquier material en muro de cerramiento exterior para revestir, con mortero de cemento M5 (1:6), incluso trabajos complementarios. Medida la superficie ejecutada.

| Código | Ud | Descripción | Rendimiento | Precio | Importe |
|---|---|---|---|---|---|
| TA00100 | h | AYUDANTE | 0.35 | 19.04 | 6.66 |
| TO02100 | h | OFICIAL 1ª | 0.35 | 19.85 | 6.95 |
| AGM00500 | m3 | MORTERO DE CEMENTO M5 (1:6) CEM II/A-L 32,5 N | 0.03 | 54.58 | 1.64 |
| WW80010 | kg | PUNTAS 20x100 cm | 0.09 | 7.42 | 0.67 |
|  |  | Total |  |  | 15.92 |

**06WWR80070** m2 RECIBIDO DE CERCOS EN CERRAM. EXTERIORES (FAB. VISTA)
Precio: 18.41
Recibido de cercos o precercos de cualquier material en muro de cerramiento exterior de fábrica vista, con mortero de cemento M5 (1:6), incluso trabajos cmplementarios. Medida la superficie ejecutada.

| Código | Ud | Descripción | Rendimiento | Precio | Importe |
|---|---|---|---|---|---|
| TA00100 | h | AYUDANTE | 0.4 | 19.04 | 7.62 |
| TO02100 | h | OFICIAL 1ª | 0.4 | 19.85 | 7.94 |
| AGM00500 | m3 | MORTERO DE CEMENTO M5 (1:6) CEM II/A-L 32,5 N | 0.04 | 54.58 | 2.18 |
| WW80010 | kg | PUNTAS 20x100 cm | 0.09 | 7.42 | 0.67 |
|  |  | Total |  |  | 18.41 |

**06WWR80100** m2 RECIBIDO DE CERCOS EN CERRAM. DE CANTERIA
Precio: 24.04
Recibido de cercos o precercos de cualquier material en muros de cantería vista, con mortero bastardo de cemento M5 (1:1:7), incluso trabajos complementarios. Medida la superficie ejecutada.

| Código | Ud | Descripción | Rendimiento | Precio | Importe |
|---|---|---|---|---|---|
| TA00100 | h | AYUDANTE | 0.5 | 19.04 | 9.52 |
| TO02100 | h | OFICIAL 1ª | 0.5 | 19.85 | 9.93 |
| AGM01605 | m3 | MORTERO BASTARDO M5 (1:1:7) CEM II/A-L 32,5 N Y CAL | 0.04 | 98.08 | 3.92 |
| WW80010 | kg | PUNTAS 20x100 cm | 0.09 | 7.42 | 0.67 |
|  |  | Total |  |  | 24.04 |

###### 06WWT Tableros

**06WWT00001** m2 TABLERO DE LADRILLO HUECO CON MORTERO
Precio: 19.58
Tablero de ladrillo hueco sencillo recibido con mortero de cemento M5 (1:6), incluso p.p. de elementos resistentes complementarios y apeos. Medido en verdadera magnitud.

| Código | Ud | Descripción | Rendimiento | Precio | Importe |
|---|---|---|---|---|---|
| ATC00100 | h | CUADRILLA ALBAÑILERÍA, FORMADA POR OFICIAL 1ª Y PEÓN ESP. | 0.4 | 38.75 | 15.50 |
| AGM00500 | m3 | MORTERO DE CEMENTO M5 (1:6) CEM II/A-L 32,5 N | 0.012 | 54.58 | 0.65 |
| FL00500 | mu | LADRILLO CERÁM. HUECO SENCILLO 24x11,5x4 cm | 0.037 | 61.71 | 2.28 |
| WW00300 | u | MATERIAL COMPLEMENTARIO O PZAS. ESPECIALES | 1 | 0.55 | 0.55 |
| WW00400 | u | PEQUEÑO MATERIAL | 2 | 0.3 | 0.60 |
|  |  | Total |  |  | 19.58 |

**06WWT00002** m2 TABLERO DE LADRILLO HUECO CON PASTA DE YESO
Precio: 17.77
Tablero de ladrillo hueco sencillo recibido con pasta de yeso YG, incluso p.p. de apeos. Medido en verdadera magnitud.

| Código | Ud | Descripción | Rendimiento | Precio | Importe |
|---|---|---|---|---|---|
| ATC00100 | h | CUADRILLA ALBAÑILERÍA, FORMADA POR OFICIAL 1ª Y PEÓN ESP. | 0.35 | 38.75 | 13.56 |
| AGY00100 | m3 | PASTA DE YESO NEGRO YG | 0.012 | 111.05 | 1.33 |
| FL00500 | mu | LADRILLO CERÁM. HUECO SENCILLO 24x11,5x4 cm | 0.037 | 61.71 | 2.28 |
| WW00400 | u | PEQUEÑO MATERIAL | 2 | 0.3 | 0.60 |
|  |  | Total |  |  | 17.77 |

**06WWT00003** m2 DOBLE TABLERO DE LADRILLO HUECO SENCILLO
Precio: 34.45
Doble tablero de ladrillo hueco sencillo, el primero recibido con pasta de yeso YG y el segundo con mortero de cemento M5 (1:6), incluso p.p. de apeos. Medido en verdadera magnitud.

| Código | Ud | Descripción | Rendimiento | Precio | Importe |
|---|---|---|---|---|---|
| ATC00100 | h | CUADRILLA ALBAÑILERÍA, FORMADA POR OFICIAL 1ª Y PEÓN ESP. | 0.7 | 38.75 | 27.13 |
| AGM00500 | m3 | MORTERO DE CEMENTO M5 (1:6) CEM II/A-L 32,5 N | 0.015 | 54.58 | 0.82 |
| AGY00100 | m3 | PASTA DE YESO NEGRO YG | 0.012 | 111.05 | 1.33 |
| FL00500 | mu | LADRILLO CERÁM. HUECO SENCILLO 24x11,5x4 cm | 0.074 | 61.71 | 4.57 |
| WW00400 | u | PEQUEÑO MATERIAL | 2 | 0.3 | 0.60 |
|  |  | Total |  |  | 34.45 |

**06WWT00011** m2 TABLERO DE RASILLÓN RECIBIDO CON MORTERO
Precio: 18.55
Tablero de rasillón, recibido con mortero de cemento M5 (1:6), con plastificante, incluso p.p. de elementos resistentes complementarios y apeos. Medido en verdadera magnitud.

| Código | Ud | Descripción | Rendimiento | Precio | Importe |
|---|---|---|---|---|---|
| ATC00100 | h | CUADRILLA ALBAÑILERÍA, FORMADA POR OFICIAL 1ª Y PEÓN ESP. | 0.35 | 38.75 | 13.56 |
| AGM00800 | m3 | MORTERO DE CEMENTO M5 (1:6) CEM II/A-L 32,5 N + PLAST. | 0.005 | 56.2 | 0.28 |
| FL01500 | u | RASILLÓN CERÁMICO 100x25x4 cm | 4.24 | 0.84 | 3.56 |
| WW00300 | u | MATERIAL COMPLEMENTARIO O PZAS. ESPECIALES | 1 | 0.55 | 0.55 |
| WW00400 | u | PEQUEÑO MATERIAL | 2 | 0.3 | 0.60 |
|  |  | Total |  |  | 18.55 |

**06WWT00012** m2 TABLERO DE RASILLÓN RECIBIDO CON PASTA DE YESO
Precio: 16.35
Tablero de rasillón, recibido con pasta de yeso YG, incluso p.p. de apeos. Medido en verdadera magnitud.

| Código | Ud | Descripción | Rendimiento | Precio | Importe |
|---|---|---|---|---|---|
| ATC00100 | h | CUADRILLA ALBAÑILERÍA, FORMADA POR OFICIAL 1ª Y PEÓN ESP. | 0.3 | 38.75 | 11.63 |
| AGY00100 | m3 | PASTA DE YESO NEGRO YG | 0.005 | 111.05 | 0.56 |
| FL01500 | u | RASILLÓN CERÁMICO 100x25x4 cm | 4.24 | 0.84 | 3.56 |
| WW00400 | u | PEQUEÑO MATERIAL | 2 | 0.3 | 0.60 |
|  |  | Total |  |  | 16.35 |

**06WWT00051** m2 EMPALOMADO 50 cm ALT. MEDIA TABIQUILLOS Y TABL. RASILLA
Precio: 42.87
Empalomado de 50 cm de altura media, formado por tabiquillos aligerados de ladrillo cerámico hueco sencillo de 24x11,5x4 cm, separados 50 cm, con doble tablero de rasillón de 50x20x4 cm, recibido el primero con pasta de yeso YG, y el segundo con mortero de cemento M5 (1:6), capa de compresión de hormigón en masa de 2 cm de espesor y mallazo de acero 150x300x6 mm. Medido deduciendo huecos en proyección horizontal.

| Código | Ud | Descripción | Rendimiento | Precio | Importe |
|---|---|---|---|---|---|
| ATC00100 | h | CUADRILLA ALBAÑILERÍA, FORMADA POR OFICIAL 1ª Y PEÓN ESP. | 0.75 | 38.75 | 29.06 |
| AGM00800 | m3 | MORTERO DE CEMENTO M5 (1:6) CEM II/A-L 32,5 N + PLAST. | 0.031 | 56.2 | 1.74 |
| AGY00100 | m3 | PASTA DE YESO NEGRO YG | 0.01 | 111.05 | 1.11 |
| CA00620 | kg | ACERO ELECTROSOLDADO ME B 500 T EN MALLA | 2.05 | 0.93 | 1.91 |
| CH04020 | m3 | HORMIGÓN HM-20/P/20/I, SUMINISTRADO | 0.02 | 56.63 | 1.13 |
| FL00500 | mu | LADRILLO CERÁM. HUECO SENCILLO 24x11,5x4 cm | 0.037 | 61.71 | 2.28 |
| FL01400 | mu | LADRILLO RASILLA CERÁMICA 24x11,5x2,5 cm | 0.074 | 76.15 | 5.64 |
|  |  | Total |  |  | 42.87 |

**06WWT00056** m2 EMPALOMADO 50 cm ALT. MEDIA TABICONES Y TABL. RASILLÓN
Precio: 28.09
Empalomado de 50 cm de altura media, formado por tabicones aligerados de ladrillo cerámico hueco doble de 24x11,5x7 cm, separados 1 m, con tablero de rasillón de 100x25x4 cm, recibido con mortero de cemento M5 (1:6), con plastificante, capa de compresión de hormigón en masa de 2 cm de espesor y mallazo de acero 150x300x6 mm. Medido deduciendo huecos en proyección horizontal.

| Código | Ud | Descripción | Rendimiento | Precio | Importe |
|---|---|---|---|---|---|
| ATC00100 | h | CUADRILLA ALBAÑILERÍA, FORMADA POR OFICIAL 1ª Y PEÓN ESP. | 0.5 | 38.75 | 19.38 |
| AGM00800 | m3 | MORTERO DE CEMENTO M5 (1:6) CEM II/A-L 32,5 N + PLAST. | 0.01 | 56.2 | 0.56 |
| CA00620 | kg | ACERO ELECTROSOLDADO ME B 500 T EN MALLA | 2.05 | 0.93 | 1.91 |
| CH04020 | m3 | HORMIGÓN HM-20/P/20/I, SUMINISTRADO | 0.02 | 56.63 | 1.13 |
| FL00200 | mu | LADRILLO CERÁMICO GAFA 25x11,5x7 cm | 0.019 | 81.51 | 1.55 |
| FL01500 | u | RASILLÓN CERÁMICO 100x25x4 cm | 4.24 | 0.84 | 3.56 |
|  |  | Total |  |  | 28.09 |

**06WWT80000** m2 TABLERO DE RASILLONES MACHIEMBRADOS 100 cm S/IPN
Precio: 37.82
Tablero formado por perfiles de acero IPN-80 separados 1 m, y rasillón machihembrado de 100x25x4 cm, capa de compresión de 2 cm de hormigón y mallazo de acero 150x300x6 mm, incluso apertura de huecos para recibir perfiles y rejuntado. Medido deduciendo huecos.

| Código | Ud | Descripción | Rendimiento | Precio | Importe |
|---|---|---|---|---|---|
| TA00100 | h | AYUDANTE | 0.65 | 19.04 | 12.38 |
| TO02100 | h | OFICIAL 1ª | 0.65 | 19.85 | 12.90 |
| AGM01000 | m3 | MORTERO CEM. BLANCO M5 (1:6) BL II/A-L 42,5 R + PLAST. | 0.01 | 95.89 | 0.96 |
| CA00620 | kg | ACERO ELECTROSOLDADO ME B 500 T EN MALLA | 2.05 | 0.93 | 1.91 |
| CA00900 | kg | ACERO PERFILES S 275 JR | 6.24 | 0.83 | 5.18 |
| CH04020 | m3 | HORMIGÓN HM-20/P/20/I, SUMINISTRADO | 0.02 | 56.63 | 1.13 |
| FL01500 | u | RASILLÓN CERÁMICO 100x25x4 cm | 4 | 0.84 | 3.36 |
|  |  | Total |  |  | 37.82 |

**06WWT80100** m2 EMPALOMADO 50 cm ALT. MEDIA L/PERFORADO Y RASILLÓN
Precio: 38.22
Recrecido de 50 cm de altura media formado por tabiquillos aligerados de ladrillo perforado tosco de 24x11,5x7 cm, separados 1 m, con doble tablero de rasillón de 100x25x4 cm, recibido el primero con pasta de yeso YG, y el segundo con mortero de cemento M5 (1:6), capa de compresión de hormigón en masa de 2 cm de espesor y mallazo de acero 150x300x6 mm. Medido deduciendo huecos en proyección horizontal.

| Código | Ud | Descripción | Rendimiento | Precio | Importe |
|---|---|---|---|---|---|
| TO02100 | h | OFICIAL 1ª | 0.75 | 19.85 | 14.89 |
| TP00100 | h | PEÓN ESPECIAL | 0.75 | 18.9 | 14.18 |
| AGM00800 | m3 | MORTERO DE CEMENTO M5 (1:6) CEM II/A-L 32,5 N + PLAST. | 0.01 | 56.2 | 0.56 |
| CA00620 | kg | ACERO ELECTROSOLDADO ME B 500 T EN MALLA | 2.05 | 0.93 | 1.91 |
| CH80100 | m3 | HORMIGÓN HA-35/B/20/IIa, SUMINISTRADO | 0.02 | 68.24 | 1.36 |
| FL01500 | u | RASILLÓN CERÁMICO 100x25x4 cm | 4.24 | 0.84 | 3.56 |
| FL80185 | mu | LADRILLO CERÁM. PERFORADO 24x11,5x5 cm | 0.019 | 92.5 | 1.76 |
|  |  | Total |  |  | 38.22 |

**06WWT80202** m POYATA ADOSADA CON TABLERO DE RASILLONES
Precio: 38.83
Poyata adosada a la pared, de 80 cm de altura y 50 cm de profundidad, formada por: tabicones de ladrillo gafa cada 2 m, recibidos con mortero de cemento M5 (1:6), perfiles de acero S 275 JR para apoyos, y tablero de rasillones cerámicos, recibido con mortero de cemento M5 (1:6). Medida la longitud ejecutada.

| Código | Ud | Descripción | Rendimiento | Precio | Importe |
|---|---|---|---|---|---|
| ATC00100 | h | CUADRILLA ALBAÑILERÍA, FORMADA POR OFICIAL 1ª Y PEÓN ESP. | 0.7 | 38.75 | 27.13 |
| AGM00500 | m3 | MORTERO DE CEMENTO M5 (1:6) CEM II/A-L 32,5 N | 0.028 | 54.58 | 1.53 |
| CA01500 | kg | ACERO PERFILES S 275 JR, VIGUETAS | 9 | 0.68 | 6.12 |
| FL00200 | mu | LADRILLO CERÁMICO GAFA 25x11,5x7 cm | 0.006 | 81.51 | 0.49 |
| FL01500 | u | RASILLÓN CERÁMICO 100x25x4 cm | 4.24 | 0.84 | 3.56 |
|  |  | Total |  |  | 38.83 |

###### 06WWW Varios

**06WWW00000** m COBIJADO DE CÁMARA DE AIRE HASTA 25 cm L/MACIZO DE TEJAR
Precio: 5.92
Cobijado de cámara de aire hasta 25 cm de anchura, con ladrillo macizo de tejar, recibido con mortero de cemento M5 (1:6) con plastificante. Medida la longitud ejecutada.

| Código | Ud | Descripción | Rendimiento | Precio | Importe |
|---|---|---|---|---|---|
| TO00100 | h | OF. 1ª ALBAÑILERÍA | 0.12 | 19.85 | 2.38 |
| TP00100 | h | PEÓN ESPECIAL | 0.06 | 18.9 | 1.13 |
| AGM00800 | m3 | MORTERO DE CEMENTO M5 (1:6) CEM II/A-L 32,5 N + PLAST. | 0.005 | 56.2 | 0.28 |
| FL00800 | mu | LADRILLO MACIZO DE TEJAR 24x11,5x3,5 cm | 0.009 | 236.83 | 2.13 |
|  |  | Total |  |  | 5.92 |

**06WWW00001** m COBIJADO DE CÁMARA DE AIRE HASTA 25 cm L/HUECO
Precio: 3.74
Cobijado de cámara de aire hasta de 25 cm de anchura con ladrillo hueco sencillo, recibido con mortero de cemento M5 (1:6) con plastificante. Medida la longitud ejecutada.

| Código | Ud | Descripción | Rendimiento | Precio | Importe |
|---|---|---|---|---|---|
| TO00100 | h | OF. 1ª ALBAÑILERÍA | 0.097 | 19.85 | 1.93 |
| TP00100 | h | PEÓN ESPECIAL | 0.048 | 18.9 | 0.91 |
| AGM00800 | m3 | MORTERO DE CEMENTO M5 (1:6) CEM II/A-L 32,5 N + PLAST. | 0.005 | 56.2 | 0.28 |
| FL00500 | mu | LADRILLO CERÁM. HUECO SENCILLO 24x11,5x4 cm | 0.01 | 61.71 | 0.62 |
|  |  | Total |  |  | 3.74 |

**06WWW00002** m COBIJADO DE CÁMARA DE AIRE HASTA 25 cm L/PERFORADO
Precio: 3.96
Cobijado de cámara de aire hasta 25 cm de anchura con ladrillo perforado recibido con mortero de cemento M5 (1:6) con plastificante. Medida la longitud ejecutada.

| Código | Ud | Descripción | Rendimiento | Precio | Importe |
|---|---|---|---|---|---|
| TO00100 | h | OF. 1ª ALBAÑILERÍA | 0.097 | 19.85 | 1.93 |
| TP00100 | h | PEÓN ESPECIAL | 0.048 | 18.9 | 0.91 |
| AGM00800 | m3 | MORTERO DE CEMENTO M5 (1:6) CEM II/A-L 32,5 N + PLAST. | 0.008 | 56.2 | 0.45 |
| FL01300 | mu | LADRILLO CERÁM. PERF. TALADRO PEQUEÑO REVESTIR 24x11,5x5 cm | 0.009 | 73.92 | 0.67 |
|  |  | Total |  |  | 3.96 |

**06WWW00005** m EMPARCHADO DE FRENTES DE FORJADO CON LADRILLO HUECO
Precio: 4.9
Emparchado de frentes de forjado con ladrillo hueco sencillo, recibido con mortero de cemento M5 (1:6) con plastificante; según CTE. Medida la longitud ejecutada.

| Código | Ud | Descripción | Rendimiento | Precio | Importe |
|---|---|---|---|---|---|
| ATC00100 | h | CUADRILLA ALBAÑILERÍA, FORMADA POR OFICIAL 1ª Y PEÓN ESP. | 0.1 | 38.75 | 3.88 |
| AGM00800 | m3 | MORTERO DE CEMENTO M5 (1:6) CEM II/A-L 32,5 N + PLAST. | 0.006 | 56.2 | 0.34 |
| FL00500 | mu | LADRILLO CERÁM. HUECO SENCILLO 24x11,5x4 cm | 0.011 | 61.71 | 0.68 |
|  |  | Total |  |  | 4.9 |

**06WWW00007** m EMPARCHADO C/V FRENTE DE FORJADO CON PLAQUETAS L/PERF.
Precio: 12.75
Emparchado a cara vista de frentes de forjado, realizado con plaqueta obtenida a partir de ladrillo perforado, recibido con mortero bastardo de cemento y cal (1:0,5:4); según CTE. Medida la longitud ejecutada.

| Código | Ud | Descripción | Rendimiento | Precio | Importe |
|---|---|---|---|---|---|
| ATC00100 | h | CUADRILLA ALBAÑILERÍA, FORMADA POR OFICIAL 1ª Y PEÓN ESP. | 0.25 | 38.75 | 9.69 |
| AGM01600 | m3 | MORTERO BASTARDO M10 (1:0,5:4) CEM II/A-L 32,5 N Y CAL | 0.006 | 100.17 | 0.60 |
| FL01100 | mu | LADRILLO CERÁM. PERF. TALADRO PEQUEÑO C/V 24x11,5x5 cm | 0.018 | 136.51 | 2.46 |
|  |  | Total |  |  | 12.75 |

**06WWW00010** m2 EMPARCHADO DE PARAMENTOS VERTICALES CON LADRILLO HUECO
Precio: 11.49
Emparchado de paramentos verticales con fábrica de ladrillo hueco sencillo de 4 cm de espesor, recibido con mortero de cemento M5 (1:6) con plastificante; según CTE. Medida la superficie ejecutada.

| Código | Ud | Descripción | Rendimiento | Precio | Importe |
|---|---|---|---|---|---|
| ATC00100 | h | CUADRILLA ALBAÑILERÍA, FORMADA POR OFICIAL 1ª Y PEÓN ESP. | 0.2 | 38.75 | 7.75 |
| AGM00800 | m3 | MORTERO DE CEMENTO M5 (1:6) CEM II/A-L 32,5 N + PLAST. | 0.026 | 56.2 | 1.46 |
| FL00500 | mu | LADRILLO CERÁM. HUECO SENCILLO 24x11,5x4 cm | 0.037 | 61.71 | 2.28 |
|  |  | Total |  |  | 11.49 |

**06WWW00011** m EMPARCHADO A CARA VISTA SARDINEL DE FRENTE DE FORJADO
Precio: 21.4
Emparchado a cara vista formando sardinel de frente de forjado, realizado con plaqueta obtenida a partir de ladrillo hueco por tabla, recibido con mortero de cemento M5 (1:6); según CTE. Medida la longitud ejecutada.

| Código | Ud | Descripción | Rendimiento | Precio | Importe |
|---|---|---|---|---|---|
| ATC00100 | h | CUADRILLA ALBAÑILERÍA, FORMADA POR OFICIAL 1ª Y PEÓN ESP. | 0.5 | 38.75 | 19.38 |
| AGM00800 | m3 | MORTERO DE CEMENTO M5 (1:6) CEM II/A-L 32,5 N + PLAST. | 0.006 | 56.2 | 0.34 |
| FL00900 | mu | LADRILLO CERÁM. PERF. TALADRO GRANDE C/V 24x11,5x5 cm | 0.018 | 93.07 | 1.68 |
|  |  | Total |  |  | 21.4 |

**06WWW00012** m EMPARCHADO C/V FRENTE DE FORJADO CON PLAQUETAS L/HUECO
Precio: 10.55
Emparchado a cara vista de frente de forjado, realizado con plaqueta obtenida a partir de ladrillo hueco por tabla, recibido con mortero de cemento M5 (1:6); según CTE. Medida la longitud ejecutada.

| Código | Ud | Descripción | Rendimiento | Precio | Importe |
|---|---|---|---|---|---|
| ATC00100 | h | CUADRILLA ALBAÑILERÍA, FORMADA POR OFICIAL 1ª Y PEÓN ESP. | 0.22 | 38.75 | 8.53 |
| AGM00800 | m3 | MORTERO DE CEMENTO M5 (1:6) CEM II/A-L 32,5 N + PLAST. | 0.006 | 56.2 | 0.34 |
| FL00900 | mu | LADRILLO CERÁM. PERF. TALADRO GRANDE C/V 24x11,5x5 cm | 0.018 | 93.07 | 1.68 |
|  |  | Total |  |  | 10.55 |

**06WWW00020** m CORNISA O IMPOSTA DE HORMIGÓN ARMADO DE 30X30 cm
Precio: 50.15
Cornisa o imposta de hormigón armado de 30x30 cm de sección capaz máxima, medida desde la superficie exterior del paramento, incluso encofrado con molde de escayola, armaduras, Hormigón para armar HA-25/P/20/IIa, consistencia plástica y tamaño máximo del árido 20 mm, incluso desencofrado; ejecutada según EHE. Medida la longitud ejecutada.

| Código | Ud | Descripción | Rendimiento | Precio | Importe |
|---|---|---|---|---|---|
| ATC00100 | h | CUADRILLA ALBAÑILERÍA, FORMADA POR OFICIAL 1ª Y PEÓN ESP. | 0.7 | 38.75 | 27.13 |
| CA00320 | kg | ACERO B 500 S | 4 | 0.81 | 3.24 |
| CH02920 | m3 | HORMIGÓN HA-25/P/20/IIa, SUMINISTRADO | 0.052 | 60.26 | 3.13 |
| CM01100 | m | MOLDE ESCAYOLA ENCOFRADO CORNISA 30x30 cm | 1 | 15.55 | 15.55 |
| WW00300 | u | MATERIAL COMPLEMENTARIO O PZAS. ESPECIALES | 2 | 0.55 | 1.10 |
|  |  | Total |  |  | 50.15 |

**06WWW00021** m CORNISA O IMPOSTA DE 30X30 cm DE L/GAFA
Precio: 62.65
Cornisa o imposta de 30x30 cm de sección capaz máxima, medida desde la superficie exterior del paramento, formada con ladrillo gafa, recibidos con mortero M5 (1:6), incluso revestido exterior con el mismo mortero extendido con terraja. Medida la longitud ejecutada.

| Código | Ud | Descripción | Rendimiento | Precio | Importe |
|---|---|---|---|---|---|
| ATC00100 | h | CUADRILLA ALBAÑILERÍA, FORMADA POR OFICIAL 1ª Y PEÓN ESP. | 1.5 | 38.75 | 58.13 |
| AGM00800 | m3 | MORTERO DE CEMENTO M5 (1:6) CEM II/A-L 32,5 N + PLAST. | 0.036 | 56.2 | 2.02 |
| FL00200 | mu | LADRILLO CERÁMICO GAFA 25x11,5x7 cm | 0.027 | 81.51 | 2.20 |
| WW00400 | u | PEQUEÑO MATERIAL | 1 | 0.3 | 0.30 |
|  |  | Total |  |  | 62.65 |

**06WWW00022** m CORNISA O IMPOSTA DE 30X30 cm DE L/MACIZO DE TEJAR
Precio: 51.21
Cornisa o imposta de 30x30 cm de sección capaz máxima, medida desde la superficie exterior del paramento, formada con ladrillos macizos de tejar recibidos con mortero bastardo de cemento y cal (1:0,5:4), incluso avitolado de juntas. Medida la longitud ejecutada.

| Código | Ud | Descripción | Rendimiento | Precio | Importe |
|---|---|---|---|---|---|
| ATC00100 | h | CUADRILLA ALBAÑILERÍA, FORMADA POR OFICIAL 1ª Y PEÓN ESP. | 1.1 | 38.75 | 42.63 |
| AGM01600 | m3 | MORTERO BASTARDO M10 (1:0,5:4) CEM II/A-L 32,5 N Y CAL | 0.01 | 100.17 | 1.00 |
| FL00800 | mu | LADRILLO MACIZO DE TEJAR 24x11,5x3,5 cm | 0.032 | 236.83 | 7.58 |
|  |  | Total |  |  | 51.21 |

**06WWW00041** m CORNISA O IMPOSTA DE HORMIGÓN ARMADO DE 50X50 cm
Precio: 114.1
Cornisa o imposta de hormigón armado de 50x50 cm de sección capaz máxima, medida desde la superficie exterior del paramento, incluso encofrado con molde de escayola, armaduras, Hormigón para armar HA-25/P/20/IIa, consistencia plástica y tamaño máximo del árido 20 mm, incluso desencofrado; ejecutada según EHE. Medida la longitud ejecutada.

| Código | Ud | Descripción | Rendimiento | Precio | Importe |
|---|---|---|---|---|---|
| ATC00100 | h | CUADRILLA ALBAÑILERÍA, FORMADA POR OFICIAL 1ª Y PEÓN ESP. | 1.75 | 38.75 | 67.81 |
| CA00320 | kg | ACERO B 500 S | 8 | 0.81 | 6.48 |
| CH02920 | m3 | HORMIGÓN HA-25/P/20/IIa, SUMINISTRADO | 0.143 | 60.26 | 8.62 |
| CM01200 | m | MOLDE ESCAYOLA ENCOFRADO CORNISA 50x50 cm | 1 | 28.99 | 28.99 |
| WW00300 | u | MATERIAL COMPLEMENTARIO O PZAS. ESPECIALES | 4 | 0.55 | 2.20 |
|  |  | Total |  |  | 114.1 |

**06WWW80610** m FORMACION DE ESTANTERÍA PLACA DE YESO LAMINADO 30 cm DE FONDO
Precio: 46.76
Formación de estantería de 300 mm de fondo, con placa de yeso laminado de 50 mm de espesor, formado por dos placas de 10 mm, unidas por un trillaje de cartón especial que rigidiza el conjunto, incluso ejecución de ángulos y repaso de juntas con cinta. Medida la longitud realmente ejecutada.

| Código | Ud | Descripción | Rendimiento | Precio | Importe |
|---|---|---|---|---|---|
| TA00100 | h | AYUDANTE | 0.885 | 19.04 | 16.85 |
| TO00500 | h | OF. 1ª ESCAYOLISTA | 0.885 | 19.85 | 17.57 |
| DW80020 | m | BALDA YESO LAMINADO CON TRILLAJE DE CARTÓN 300X50 mm | 1.1 | 4.35 | 4.79 |
| GP80030 | kg | PASTA PARA JUNTAS YESO | 1 | 1.75 | 1.75 |
| WW00300 | u | MATERIAL COMPLEMENTARIO O PZAS. ESPECIALES | 10 | 0.55 | 5.50 |
| WW00400 | u | PEQUEÑO MATERIAL | 1 | 0.3 | 0.30 |
|  |  | Total |  |  | 46.76 |

**06WWW80650** u FORMACION DE CHIMENEA FRANCESA LAD. REFRACTARIO
Precio: 1424.94
Chimenea francesa ejecutada "in situ" con ladrillo refractario 22x11x4 cm, recibido con mortero M5 de cemento CEM II/A-L 32,5 N, formación de campana de humos, cortafuegos de chapa de acero regulable, conducto de humos hasta forjado, incluso tabicado externo, guarnecido de yeso negro y enlucido de yeso blanco. Medida la cantidad ejecutada.

| Código | Ud | Descripción | Rendimiento | Precio | Importe |
|---|---|---|---|---|---|
| TA00100 | h | AYUDANTE | 32 | 19.04 | 609.28 |
| TO02100 | h | OFICIAL 1ª | 32 | 19.85 | 635.20 |
| AGM00500 | m3 | MORTERO DE CEMENTO M5 (1:6) CEM II/A-L 32,5 N | 0.25 | 54.58 | 13.65 |
| AGY00100 | m3 | PASTA DE YESO NEGRO YG | 0.2 | 111.05 | 22.21 |
| AGY00200 | m3 | PASTA DE YESO BLANCO YF | 0.02 | 115.2 | 2.30 |
| FL00400 | mu | LADRILLO CERÁM. HUECO DOBLE 24x11,5x7 cm | 0.025 | 66.99 | 1.67 |
| FL00500 | mu | LADRILLO CERÁM. HUECO SENCILLO 24x11,5x4 cm | 0.135 | 61.71 | 8.33 |
| FL80220 | mu | LADRILLO CERÁM. REFRACTARIO 22x11x4 cm | 0.225 | 295.2 | 66.42 |
| WW80030 | u | CORTAFUEGOS DE CHAPA DE ACERO | 1 | 65.88 | 65.88 |
|  |  | Total |  |  | 1424.94 |

**06WWW81010** m2 EMPARCHADO PIEZAS ARCILLA ALIGERADA 30x4,8x19 cm
Precio: 14.81
Emparchado con piezas cerámicas de arcilla aligerada machihembradas de dimensiones 30x4,8x19 cm, recibidas con mortero de cemento M5 (1:6) con plastificante; según CTE. Medida la superficie ejecutada.

| Código | Ud | Descripción | Rendimiento | Precio | Importe |
|---|---|---|---|---|---|
| ATC00100 | h | CUADRILLA ALBAÑILERÍA, FORMADA POR OFICIAL 1ª Y PEÓN ESP. | 0.2 | 38.75 | 7.75 |
| AGM00800 | m3 | MORTERO DE CEMENTO M5 (1:6) CEM II/A-L 32,5 N + PLAST. | 0.026 | 56.2 | 1.46 |
| FB80080 | u | PIEZA DE EMPARCHE ARCILLA ALIGERADA 30x4,8x19 cm | 18.07 | 0.31 | 5.60 |
|  |  | Total |  |  | 14.81 |

**06WWW81020** m2 EMPARCHADO PIEZAS ARCILLA ALIGERADA 30x9,6x19 cm
Precio: 24.11
Emparchado con piezas machihembradas de arcilla aligerada de dimensiones 30x9,6x19 cm, recibido con mortero M4 de cemento CEM II/A-L 32,5 N; según CTE. Medida la superficie ejecutada.

| Código | Ud | Descripción | Rendimiento | Precio | Importe |
|---|---|---|---|---|---|
| ATC00100 | h | CUADRILLA ALBAÑILERÍA, FORMADA POR OFICIAL 1ª Y PEÓN ESP. | 0.3 | 38.75 | 11.63 |
| AGM00800 | m3 | MORTERO DE CEMENTO M5 (1:6) CEM II/A-L 32,5 N + PLAST. | 0.026 | 56.2 | 1.46 |
| FB80090 | u | PIEZA DE EMPARCHE ARCILLA ALIGERADA 30x9,6x19 cm | 18.07 | 0.61 | 11.02 |
|  |  | Total |  |  | 24.11 |

### 07 CUBIERTAS (05/01/2008)

#### 07H HORIZONTALES (05/01/2008)

##### 07HA Ajardinadas

###### 07HAE Encuentros

**07HAE00001** m ENCUENTRO FALDÓN PARA AJARDINAR CON PARAMENTOS
Precio: 30.23
Encuentro de faldón para ajardinar con paramentos, incluso formación y relleno de rozas de 5x5 cm, refuerzos con membrana de betún modificado IBM-48 y enrasillado recibido con mortero bastardo M10 (1:0,5:4), material antirraices y enfoscado de remate. Medida la longitud en verdadera magnitud.

| Código | Ud | Descripción | Rendimiento | Precio | Importe |
|---|---|---|---|---|---|
| ATC00100 | h | CUADRILLA ALBAÑILERÍA, FORMADA POR OFICIAL 1ª Y PEÓN ESP. | 0.32 | 38.75 | 12.40 |
| TO00700 | h | OF. 1ª IMPERMEABILIZADOR | 0.225 | 19.85 | 4.47 |
| AGM00500 | m3 | MORTERO DE CEMENTO M5 (1:6) CEM II/A-L 32,5 N | 0.031 | 54.58 | 1.69 |
| AGM01600 | m3 | MORTERO BASTARDO M10 (1:0,5:4) CEM II/A-L 32,5 N Y CAL | 0.002 | 100.17 | 0.20 |
| FL00500 | mu | LADRILLO CERÁM. HUECO SENCILLO 24x11,5x4 cm | 0.01 | 61.71 | 0.62 |
| QW00900 | m2 | TEJIDO ANTIRRAICES | 0.7 | 1.12 | 0.78 |
| XI01800 | m2 | MEMBRANA BETÚN MODIF. ARM. DOBLE POLIETILENO 4 mm | 1.515 | 6.65 | 10.07 |
|  |  | Total |  |  | 30.23 |

**07HAE00002** u ENCUENTRO FALDÓN PARA AJARDINAR CON SUMIDERO
Precio: 77.86
Encuentro de faldón para ajardinar con sumidero, incluso caja para recibir la cazoleta formada por ladrillo hueco, refuerzo de membrana de betún modificado IBM-48, muro aparejado y rejilla de hierro fundido de 50x50 cm con cerco de perfil laminado L 50.5. Medida la cantidad ejecutada.

| Código | Ud | Descripción | Rendimiento | Precio | Importe |
|---|---|---|---|---|---|
| ATC00100 | h | CUADRILLA ALBAÑILERÍA, FORMADA POR OFICIAL 1ª Y PEÓN ESP. | 0.914 | 38.75 | 35.42 |
| TO00700 | h | OF. 1ª IMPERMEABILIZADOR | 0.15 | 19.85 | 2.98 |
| AGM00500 | m3 | MORTERO DE CEMENTO M5 (1:6) CEM II/A-L 32,5 N | 0.108 | 54.58 | 5.89 |
| CA01600 | kg | ACERO PERFILES S 275 JR, SOPORTES SIMPLES | 8 | 0.74 | 5.92 |
| FL00300 | mu | LADRILLO CERÁM. HUECO DOBLE 24x11,5x9 cm | 0.04 | 83.82 | 3.35 |
| FL01300 | mu | LADRILLO CERÁM. PERF. TALADRO PEQUEÑO REVESTIR 24x11,5x5 cm | 0.016 | 73.92 | 1.18 |
| UA02500 | u | REJILLA PLANA FUNDICIÓN DESMONTABLE DE 50x20 cm | 1 | 16.1 | 16.10 |
| XI01800 | m2 | MEMBRANA BETÚN MODIF. ARM. DOBLE POLIETILENO 4 mm | 1.01 | 6.65 | 6.72 |
| WW00400 | u | PEQUEÑO MATERIAL | 1 | 0.3 | 0.30 |
|  |  | Total |  |  | 77.86 |

**07HAE00023** u ENC. FALDÓN AZOTEA PARA AJARDINAR CON CAZOLETA
Precio: 31.64
Encuentro de faldón de azotea para ajardinar con cazoleta formado por: refuerzo de membrana bituminosa con elastómero de betún modificado SBS con armadura de fieltro de poliester terminación plástica LBM-40 FP SBS, caja para recibir la cazoleta de mortero M5 (1:6) de 5 cm de espesor, cajeado del interior, avitolado de chaflanes, fábrica 1/2 pie de ladrillo perforado, rejilla de hierro fundido de 25x25 cm con cerco de perfil laminado L 50.5, y paragravillas de polietileno con soporte triple incluso p.p. de solapes. Medida la unidad ejecutada

| Código | Ud | Descripción | Rendimiento | Precio | Importe |
|---|---|---|---|---|---|
| ATC00100 | h | CUADRILLA ALBAÑILERÍA, FORMADA POR OFICIAL 1ª Y PEÓN ESP. | 0.3 | 38.75 | 11.63 |
| TO00700 | h | OF. 1ª IMPERMEABILIZADOR | 0.1 | 19.85 | 1.99 |
| TO00100 | h | OF. 1ª ALBAÑILERÍA | 0.3 | 19.85 | 5.96 |
| AGM00500 | m3 | MORTERO DE CEMENTO M5 (1:6) CEM II/A-L 32,5 N | 0.006 | 54.58 | 0.33 |
| AGM00800 | m3 | MORTERO DE CEMENTO M5 (1:6) CEM II/A-L 32,5 N + PLAST. | 0.01 | 56.2 | 0.56 |
| CA01600 | kg | ACERO PERFILES S 275 JR, SOPORTES SIMPLES | 1.57 | 0.74 | 1.16 |
| FL01300 | mu | LADRILLO CERÁM. PERF. TALADRO PEQUEÑO REVESTIR 24x11,5x5 cm | 0.005 | 73.92 | 0.37 |
| SS00800 | u | PARAGRAVILLA POLIETILENO CON SOPORTE TRIPLE | 1 | 6.95 | 6.95 |
| XI02350 | m2 | MEMBRANA BETÚN MODIF. SBS ARM. POLIESTER LBM 40 FP SBS (material; 12/07/2017) | 0.555 | 4.85 | 2.69 |
|  |  | Total |  |  | 31.64 |

###### 07HAF Faldones

**07HAF00001** m2 FALDÓN DE AZOTEA PARA AJARDINAR
Precio: 44.64
Faldón de azotea para ajardinar formado por barrera de vapor de base asfáltica, capa de hormigón aligerado de 10 cm de espesor medio, capa de mortero de regularización, membrana de betún modificado IBM-48, capa de mortero de protección, material antirraices, capas de grava, de arena y tierra de plantación con un espesor medio de 40 cm, incluso p.p. de solapes de la membrana impermeabilizante. Medido en proyección horizontal deduciendo huecos mayores de 1 m2.

| Código | Ud | Descripción | Rendimiento | Precio | Importe |
|---|---|---|---|---|---|
| ATC00100 | h | CUADRILLA ALBAÑILERÍA, FORMADA POR OFICIAL 1ª Y PEÓN ESP. | 0.55 | 38.75 | 21.31 |
| TO00700 | h | OF. 1ª IMPERMEABILIZADOR | 0.1 | 19.85 | 1.99 |
| AA00300 | m3 | ARENA GRUESA | 0.03 | 10.06 | 0.30 |
| AG00200 | m3 | GRAVA DIÁM. 16/32 mm | 0.05 | 11.12 | 0.56 |
| AGM00500 | m3 | MORTERO DE CEMENTO M5 (1:6) CEM II/A-L 32,5 N | 0.041 | 54.58 | 2.24 |
| QW00100 | m3 | HORMIGÓN CELULAR | 0.1 | 37.87 | 3.79 |
| QW00900 | m2 | TEJIDO ANTIRRAICES | 1.1 | 1.12 | 1.23 |
| UJ01800 | m3 | TIERRA VEGETAL | 0.4 | 8.37 | 3.35 |
| XI01800 | m2 | MEMBRANA BETÚN MODIF. ARM. DOBLE POLIETILENO 4 mm | 1.111 | 6.65 | 7.39 |
| XI02700 | kg | PINTURA OXIASFALTO | 1.515 | 1.64 | 2.48 |
|  |  | Total |  |  | 44.64 |

**07HAF00010** m2 FALDÓN AZOTEA PARA AJARDINAR
Precio: 104.54
Faldón de azotea para ajardinar formado por formación de pendiente de hormigón aligerado de 10 cm de espesor medio, mortero de regularización, tejido separador, membrana bituminosa con elastómero de betún modificado SBS con armadura de fieltro de poliester terminación plástica LBM-40 FP SBS, tejido separador, aislamiento térmico de poliestireno extruido de 50 mm de espesor con juntas escalonadas a media madera, tejido antipunzonamiento, solado de hormigón poroso de permeabilidad de 3m3/m2/h de 10 cm de espesor, tejido separador, arena y tierra de plantación con un espesor medio de 40 cm, planta de espacies , incluso p.p. de solapes de membrana impermeabilizante. Medida la superficie ejecutada.

| Código | Ud | Descripción | Rendimiento | Precio | Importe |
|---|---|---|---|---|---|
| ATC00100 | h | CUADRILLA ALBAÑILERÍA, FORMADA POR OFICIAL 1ª Y PEÓN ESP. | 0.3 | 38.75 | 11.63 |
| TO00700 | h | OF. 1ª IMPERMEABILIZADOR | 0.1 | 19.85 | 1.99 |
| TO00800 | h | OF. 1ª JARDINERO | 0.3 | 19.85 | 5.96 |
| TO00100 | h | OF. 1ª ALBAÑILERÍA | 0.3 | 19.85 | 5.96 |
| UJ03000 | m2 | SIEMBRA TEPE SEDUM VARIADOS | 1.1 | 29.59 | 32.55 |
| AGM00500 | m3 | MORTERO DE CEMENTO M5 (1:6) CEM II/A-L 32,5 N | 0.041 | 54.58 | 2.24 |
| QW00100 | m3 | HORMIGÓN CELULAR | 0.1 | 37.87 | 3.79 |
| QW01000 | m2 | TEJIDO SEPARADOR 70 gr/m2 | 3.3 | 0.73 | 2.41 |
| QW00800 | m2 | TEJIDO ANTIPUNZONAMIENTO 100 gr/m2 | 1.1 | 0.9 | 0.99 |
| UJ01801 | m3 | SUSTRATO (material; 12/07/2017) | 0.4 | 10.04 | 4.02 |
| XI02350 | m2 | MEMBRANA BETÚN MODIF. SBS ARM. POLIESTER LBM 40 FP SBS | 1.111 | 4.85 | 5.39 |
| XT13825 | m2 | POLIESTIRENO EXTRUSIONADO EN PLANCHAS ALTA DENSDAD 50mm | 1.05 | 14.84 | 15.58 |
| CH80300 | m3 | HORMIGON POROSO PERMEABILIDAD 3 m3/m2/h | 0.1 | 120.3 | 12.03 |
|  |  | Total |  |  | 104.54 |

###### 07HAW Varios

**07HAW00001** m JUNTA DE DILATACIÓN EN FALDÓN PARA AJARDINAR PLOMO
Precio: 35.7
Junta de dilatación en faldón para ajardinar formada por maestras de tabicón de ladrillo hueco, plancha de plomo, mastic para relleno de juntas y refuerzo de membrana. Medida la longitud en verdadera magnitud.

| Código | Ud | Descripción | Rendimiento | Precio | Importe |
|---|---|---|---|---|---|
| ATC00100 | h | CUADRILLA ALBAÑILERÍA, FORMADA POR OFICIAL 1ª Y PEÓN ESP. | 0.35 | 38.75 | 13.56 |
| AGM00500 | m3 | MORTERO DE CEMENTO M5 (1:6) CEM II/A-L 32,5 N | 0.008 | 54.58 | 0.44 |
| FL00200 | mu | LADRILLO CERÁMICO GAFA 25x11,5x7 cm | 0.025 | 81.51 | 2.04 |
| QW00600 | kg | PLOMO EN PLANCHAS | 10 | 1.79 | 17.90 |
| XI01700 | m | MÁSTIC ASFÁLTICO PARA JUNTAS DE DILATACIÓN | 2.02 | 0.87 | 1.76 |
|  |  | Total |  |  | 35.7 |

**07HAW00023** m JUNTA DE DILATACIÓN EN FALDÓN AZOTEA PARA AJARDINAR
Precio: 74.27
Junta de dilatación en faldón de azotea para ajardinar formada por: obturador de espuma de polietileno de 40 mm de diámetro, refuerzos de membrana bituminosa con elastómero de betún modificado SBS con armadura de fieltro de poliester terminación plástica LBM-40 FP SBS, fabricas 1/2 pie de ladrillo perforado separadas por plancha de poliestireno expandido elastificado de 30 mm de espesor, obturador de espuma de polietileno de 40 mm de diámetro, sellado con masilla de poliuretano monocomponente de bajo módulo de elasticidad y chapa plegada de aluminio de 1,8 mm de espesor atornillada, incluso p.p. de solapes y refuerzos. Medida la longitud ejecutada por el exterior.

| Código | Ud | Descripción | Rendimiento | Precio | Importe |
|---|---|---|---|---|---|
| ATC00100 | h | CUADRILLA ALBAÑILERÍA, FORMADA POR OFICIAL 1ª Y PEÓN ESP. | 0.72 | 38.75 | 27.90 |
| TO00700 | h | OF. 1ª IMPERMEABILIZADOR | 0.2 | 19.85 | 3.97 |
| TO00100 | h | OF. 1ª ALBAÑILERÍA | 0.6 | 19.85 | 11.91 |
| AGM00800 | m3 | MORTERO DE CEMENTO M5 (1:6) CEM II/A-L 32,5 N + PLAST. | 0.021 | 56.2 | 1.18 |
| FL01300 | mu | LADRILLO CERÁM. PERF. TALADRO PEQUEÑO REVESTIR 24x11,5x5 cm | 0.056 | 73.92 | 4.14 |
| PW00210 | kg | MASILLA DE POLIURETANO MONOCOMPONENTE BAJO MÓD. ELASTICIDAD | 0.919 | 9.44 | 8.68 |
| QW02000 | m2 | CHAPA PLEGADA ALUMINIO DE 1,8 mm ESPESOR | 0.45 | 20.9 | 9.41 |
| XI02350 | m2 | MEMBRANA BETÚN MODIF. SBS ARM. POLIESTER LBM 40 FP SBS | 0.555 | 4.85 | 2.69 |
| XI02505 | m | OBTURADOR DE ESPUMA POLIETILENO DIAM. 40 MM | 2.02 | 1.61 | 3.25 |
| XT15102 | m2 | POLIESTIRENO EXPANDIDO ELASTIFICADO 30MM | 0.444 | 2.57 | 1.14 |
|  |  | Total |  |  | 74.27 |

##### 07HN No transitables

###### 07HNE Encuentros

**07HNE00001** m ENC. FALDÓN SOBRE TABIQUILLOS CON PARAMENTOS
Precio: 24
Encuentro de faldón sobre tabiquillos con paramentos, incluso zócalo de ladrillo y refuerzo con membrana de betún modificado IBM-48/M aluminio, con armadura de polietileno y autoprotección de aluminio gofrado. Medida la longitud en verdadera magnitud.

| Código | Ud | Descripción | Rendimiento | Precio | Importe |
|---|---|---|---|---|---|
| ATC00100 | h | CUADRILLA ALBAÑILERÍA, FORMADA POR OFICIAL 1ª Y PEÓN ESP. | 0.47 | 38.75 | 18.21 |
| TO00700 | h | OF. 1ª IMPERMEABILIZADOR | 0.055 | 19.85 | 1.09 |
| AGM00500 | m3 | MORTERO DE CEMENTO M5 (1:6) CEM II/A-L 32,5 N | 0.01 | 54.58 | 0.55 |
| FL00300 | mu | LADRILLO CERÁM. HUECO DOBLE 24x11,5x9 cm | 0.011 | 83.82 | 0.92 |
| FL00500 | mu | LADRILLO CERÁM. HUECO SENCILLO 24x11,5x4 cm | 0.004 | 61.71 | 0.25 |
| XI00800 | kg | IMPRIMADOR DE BASE ASFÁLTICA | 0.04 | 1.6 | 0.06 |
| XI02300 | m2 | MEMBRANA BETÚN MODIF. ALM. ARM. POLIETILENO DE 4 mm | 0.354 | 8.25 | 2.92 |
|  |  | Total |  |  | 24 |

**07HNE00002** m ENC. FALDÓN S/HORM. ALIG. CON PARAMENTOS, MEMBR. BETÚN/ALUMINIO
Precio: 12.08
Encuentro de faldón sobre hormigón aligerado con paramentos, incluso junta elástica, formación y relleno de roza de 5x5 cm, enfoscado y refuerzo con membrana de betún modificado IBM-48/M aluminio, con armadura de polietileno y autoprotección con aluminio gofrado. Medida la longitud en verdadera magnitud.

| Código | Ud | Descripción | Rendimiento | Precio | Importe |
|---|---|---|---|---|---|
| ATC00100 | h | CUADRILLA ALBAÑILERÍA, FORMADA POR OFICIAL 1ª Y PEÓN ESP. | 0.185 | 38.75 | 7.17 |
| TO00700 | h | OF. 1ª IMPERMEABILIZADOR | 0.06 | 19.85 | 1.19 |
| AGM00500 | m3 | MORTERO DE CEMENTO M5 (1:6) CEM II/A-L 32,5 N | 0.006 | 54.58 | 0.33 |
| XI00800 | kg | IMPRIMADOR DE BASE ASFÁLTICA | 0.04 | 1.6 | 0.06 |
| XI02300 | m2 | MEMBRANA BETÚN MODIF. ALM. ARM. POLIETILENO DE 4 mm | 0.404 | 8.25 | 3.33 |
|  |  | Total |  |  | 12.08 |

**07HNE00003** u ENC. FALDÓN DE GRAVILLA CON SUMIDERO, REF. MEMBRANA BETÚN
Precio: 13.68
Encuentro de faldón con protección de gravilla con sumidero, incluso maestra de tabicón de ladrillo hueco y refuerzo de membrana de betún modificado IBM-48, doble armadura de polietileno. Medida la cantidad ejecutada.

| Código | Ud | Descripción | Rendimiento | Precio | Importe |
|---|---|---|---|---|---|
| ATC00100 | h | CUADRILLA ALBAÑILERÍA, FORMADA POR OFICIAL 1ª Y PEÓN ESP. | 0.07 | 38.75 | 2.71 |
| TO00700 | h | OF. 1ª IMPERMEABILIZADOR | 0.15 | 19.85 | 2.98 |
| AGM00500 | m3 | MORTERO DE CEMENTO M5 (1:6) CEM II/A-L 32,5 N | 0.01 | 54.58 | 0.55 |
| FL00300 | mu | LADRILLO CERÁM. HUECO DOBLE 24x11,5x9 cm | 0.005 | 83.82 | 0.42 |
| XI01800 | m2 | MEMBRANA BETÚN MODIF. ARM. DOBLE POLIETILENO 4 mm | 1.01 | 6.65 | 6.72 |
| WW00400 | u | PEQUEÑO MATERIAL | 1 | 0.3 | 0.30 |
|  |  | Total |  |  | 13.68 |

**07HNE00012** m ENC. FALDÓN S/HORM. ALIG. CON PARAMENTO, SUP. PINT. MET. ANTIRR.
Precio: 14.19
Encuentro de faldón sobre hormigón aligerado con paramentos, incluso junta elástica, formación y relleno de roza de 5x5 cm, enfoscado y refuerzo con lámina de PVC flexible de un solo componente de 1 mm adherida con cola de contacto, terminación autoprotegida con pintura metalizada antirreflectante. Medida la longitud en verdadera magnitud.

| Código | Ud | Descripción | Rendimiento | Precio | Importe |
|---|---|---|---|---|---|
| ATC00100 | h | CUADRILLA ALBAÑILERÍA, FORMADA POR OFICIAL 1ª Y PEÓN ESP. | 0.07 | 38.75 | 2.71 |
| TO00700 | h | OF. 1ª IMPERMEABILIZADOR | 0.315 | 19.85 | 6.25 |
| AGM00500 | m3 | MORTERO DE CEMENTO M5 (1:6) CEM II/A-L 32,5 N | 0.006 | 54.58 | 0.33 |
| XI00400 | kg | COLA DE CONTACTO | 0.121 | 7.45 | 0.90 |
| XI01600 | m2 | LÁMINA VINILICA PVC FLEXIBLE 1 COMPT. 1 mm | 0.404 | 7.15 | 2.89 |
| XI02600 | kg | PINTURA METALIZADA ANTIRREFLECTACTE | 0.222 | 5 | 1.11 |
|  |  | Total |  |  | 14.19 |

**07HNE00013** u ENC. FALDÓN DE GRAVILLA CON SUMIDERO, REFUERZO LÁMINA DE PVC
Precio: 15.6
Encuentro de faldón con protección de gravilla con sumidero, incluso maestra de tabicón de ladrillo hueco y refuerzo de lámina de PVC de 1,2 mm de espesor armada con fibra de poliéster. Medida la longitud ejecutada.

| Código | Ud | Descripción | Rendimiento | Precio | Importe |
|---|---|---|---|---|---|
| ATC00100 | h | CUADRILLA ALBAÑILERÍA, FORMADA POR OFICIAL 1ª Y PEÓN ESP. | 0.07 | 38.75 | 2.71 |
| TO00700 | h | OF. 1ª IMPERMEABILIZADOR | 0.15 | 19.85 | 2.98 |
| AGM00500 | m3 | MORTERO DE CEMENTO M5 (1:6) CEM II/A-L 32,5 N | 0.01 | 54.58 | 0.55 |
| FL00300 | mu | LADRILLO CERÁM. HUECO DOBLE 24x11,5x9 cm | 0.005 | 83.82 | 0.42 |
| XI01500 | m2 | LÁMINA VINILICA PVC CON ARM. POLIESTIRENO 1,2 mm | 1.01 | 8.55 | 8.64 |
| WW00400 | u | PEQUEÑO MATERIAL | 1 | 0.3 | 0.30 |
|  |  | Total |  |  | 15.6 |

###### 07HNF Faldones

**07HNF00001** m2 FALDÓN AZ. NO TRANSITABLE SOBRE TABIQUILLOS
Precio: 44.74
Faldón de azotea no transitable formado por: tabiquillos separados 50 cm, capa de aislamiento con poliestireno expandido de 2 cm, doble tablero de ladrillo hueco sencillo recibidos, el primero con pasta de yeso y el segundo con mortero de cemento, capa de mortero de regulación, membrana de betún modificado IBM-48, con doble armadura de polietileno, capa de protección antipunzonamiento y capa de gravilla suelta de 5 cm, incluso p.p. de solapes. Medido en proyección horizontal deduciendo huecos mayores de 1 m2.

| Código | Ud | Descripción | Rendimiento | Precio | Importe |
|---|---|---|---|---|---|
| ATC00100 | h | CUADRILLA ALBAÑILERÍA, FORMADA POR OFICIAL 1ª Y PEÓN ESP. | 0.445 | 38.75 | 17.24 |
| TO00700 | h | OF. 1ª IMPERMEABILIZADOR | 0.1 | 19.85 | 1.99 |
| AG00700 | m3 | GRAVILLA DIÁM. 18/20 mm | 0.05 | 11.5 | 0.58 |
| AGM00500 | m3 | MORTERO DE CEMENTO M5 (1:6) CEM II/A-L 32,5 N | 0.057 | 54.58 | 3.11 |
| AGY00100 | m3 | PASTA DE YESO NEGRO YG | 0.012 | 111.05 | 1.33 |
| FL00500 | mu | LADRILLO CERÁM. HUECO SENCILLO 24x11,5x4 cm | 0.085 | 61.71 | 5.25 |
| QW00800 | m2 | TEJIDO ANTIPUNZONAMIENTO 100 gr/m2 | 1.1 | 0.9 | 0.99 |
| XI00800 | kg | IMPRIMADOR DE BASE ASFÁLTICA | 0.505 | 1.6 | 0.81 |
| XI01800 | m2 | MEMBRANA BETÚN MODIF. ARM. DOBLE POLIETILENO 4 mm | 1.111 | 6.65 | 7.39 |
| XI02700 | kg | PINTURA OXIASFALTO | 1.515 | 1.64 | 2.48 |
| XT14000 | m3 | POLIESTIRENO PLANCHAS RIGIDAS, DENS. 12 kg/m3 | 0.02 | 178.6 | 3.57 |
|  |  | Total |  |  | 44.74 |

**07HNF00002** m2 FALDÓN AZ. NO TRANS. S/HORM. 10 cm, SUP. GRAV., 1 MEMB. BETÚN
Precio: 32.36
Faldón de azotea no transitable formado por: barrera de vapor de base asfáltica, capa de hormigón aligerado de 10 cm de espesor medio, capa de mortero de regulación, membrana de betún modificado IBM-48, con doble armadura de polietileno, capa de protección antipunzonamiento y capa de gravilla suelta de 5 cm de espesor, incluso p.p. de solapes. Medido en proyección horizontal deduciendo huecos mayores de 1 m2.

| Código | Ud | Descripción | Rendimiento | Precio | Importe |
|---|---|---|---|---|---|
| ATC00100 | h | CUADRILLA ALBAÑILERÍA, FORMADA POR OFICIAL 1ª Y PEÓN ESP. | 0.34 | 38.75 | 13.18 |
| TO00700 | h | OF. 1ª IMPERMEABILIZADOR | 0.1 | 19.85 | 1.99 |
| AG00700 | m3 | GRAVILLA DIÁM. 18/20 mm | 0.05 | 11.5 | 0.58 |
| AGM00500 | m3 | MORTERO DE CEMENTO M5 (1:6) CEM II/A-L 32,5 N | 0.021 | 54.58 | 1.15 |
| QW00100 | m3 | HORMIGÓN CELULAR | 0.1 | 37.87 | 3.79 |
| QW00800 | m2 | TEJIDO ANTIPUNZONAMIENTO 100 gr/m2 | 1.1 | 0.9 | 0.99 |
| XI00800 | kg | IMPRIMADOR DE BASE ASFÁLTICA | 0.505 | 1.6 | 0.81 |
| XI01800 | m2 | MEMBRANA BETÚN MODIF. ARM. DOBLE POLIETILENO 4 mm | 1.111 | 6.65 | 7.39 |
| XI02700 | kg | PINTURA OXIASFALTO | 1.515 | 1.64 | 2.48 |
|  |  | Total |  |  | 32.36 |

**07HNF00003** m2 FALDÓN AZ. NO TRANS. S/HORM. 10 cm, SUP. ALUM., ARM. VELO/VIDRIO
Precio: 30.24
Faldón de azotea no transitable, formado por: barrera de vapor de base asfáltica, capa de hormigón aligerado de 10 cm de espesor medio, capa de mortero de regulación, emulsión de betún, membrana de betún modificado, con armadura de velo de vidrio de 3 mm soldada totalmente a la cubierta y membrana de betún modificado autoprotegida con aluminio gofrado IBM-48/M aluminio, soldada a la anterior, incluso p.p. de solapes. Medido en proyección horizontal deduciendo huecos mayores de 1 m2.

| Código | Ud | Descripción | Rendimiento | Precio | Importe |
|---|---|---|---|---|---|
| ATC00100 | h | CUADRILLA ALBAÑILERÍA, FORMADA POR OFICIAL 1ª Y PEÓN ESP. | 0.185 | 38.75 | 7.17 |
| TO00700 | h | OF. 1ª IMPERMEABILIZADOR | 0.2 | 19.85 | 3.97 |
| AGM00500 | m3 | MORTERO DE CEMENTO M5 (1:6) CEM II/A-L 32,5 N | 0.021 | 54.58 | 1.15 |
| QW00100 | m3 | HORMIGÓN CELULAR | 0.1 | 37.87 | 3.79 |
| XI00800 | kg | IMPRIMADOR DE BASE ASFÁLTICA | 0.505 | 1.6 | 0.81 |
| XI02100 | m2 | MEMBRANA BETÚN MODIF. ARM. VELO VIDRIO DE 3 mm | 1.111 | 3.94 | 4.38 |
| XI02200 | m2 | MEMBRANA BETÚN MODIF. ALM. ARM. POLIETILENO DE 2,6 kg | 1.111 | 3.6 | 4.00 |
| XI02700 | kg | PINTURA OXIASFALTO | 3.03 | 1.64 | 4.97 |
|  |  | Total |  |  | 30.24 |

**07HNF00004** m2 FALDÓN AZ. NO TRANS. S/HORM. 10 cm, SUP. GRAV., 2 MEMB. BETÚN
Precio: 43.79
Faldón de azotea no transitable, formado por: barrera de vapor de base asfáltica, capa de hormigón aligerado de 10 cm de espesor medio, capa de mortero de regulación, imprimación asfáltica en paramentos verticales, regolas y cazoletas, dos membranas de betún modificado doble armadura de polietileno IBM-48, contrapeadas a cubrejuntas y soldadas, capa de protección antipunzonamiento y capa de gravilla suelta de 5 cm de espesor. Medido en proyección horizontal deduciendo huecos mayores de 1 m2.

| Código | Ud | Descripción | Rendimiento | Precio | Importe |
|---|---|---|---|---|---|
| ATC00100 | h | CUADRILLA ALBAÑILERÍA, FORMADA POR OFICIAL 1ª Y PEÓN ESP. | 0.385 | 38.75 | 14.92 |
| TO00700 | h | OF. 1ª IMPERMEABILIZADOR | 0.2 | 19.85 | 3.97 |
| AG00700 | m3 | GRAVILLA DIÁM. 18/20 mm | 0.05 | 11.5 | 0.58 |
| AGM00500 | m3 | MORTERO DE CEMENTO M5 (1:6) CEM II/A-L 32,5 N | 0.021 | 54.58 | 1.15 |
| QW00100 | m3 | HORMIGÓN CELULAR | 0.1 | 37.87 | 3.79 |
| QW00800 | m2 | TEJIDO ANTIPUNZONAMIENTO 100 gr/m2 | 1.1 | 0.9 | 0.99 |
| XI00800 | kg | IMPRIMADOR DE BASE ASFÁLTICA | 0.707 | 1.6 | 1.13 |
| XI01800 | m2 | MEMBRANA BETÚN MODIF. ARM. DOBLE POLIETILENO 4 mm | 2.222 | 6.65 | 14.78 |
| XI02700 | kg | PINTURA OXIASFALTO | 1.515 | 1.64 | 2.48 |
|  |  | Total |  |  | 43.79 |

**07HNF00005** m2 FALDÓN AZ. NO TRANS. S/HORM. 10 cm, SUP. ALUM., ARM., POLIETIL.
Precio: 29.4
Faldón de azotea no transitable, formado por: barrera de vapor de base asfáltica, capa de hormigón aligerado de 10 cm de espesor medio, capa de mortero de regulación, emulsión de betún, membrana de betún modificado IBM-48/M aluminio, con armadura de polietileno y autoprotección con aluminio gofrado, incluso p.p. de solapes. Medido en proyección horizontal deduciendo huecos mayores de 1 m2.

| Código | Ud | Descripción | Rendimiento | Precio | Importe |
|---|---|---|---|---|---|
| ATC00100 | h | CUADRILLA ALBAÑILERÍA, FORMADA POR OFICIAL 1ª Y PEÓN ESP. | 0.25 | 38.75 | 9.69 |
| TO00700 | h | OF. 1ª IMPERMEABILIZADOR | 0.1 | 19.85 | 1.99 |
| AGM00500 | m3 | MORTERO DE CEMENTO M5 (1:6) CEM II/A-L 32,5 N | 0.021 | 54.58 | 1.15 |
| QW00100 | m3 | HORMIGÓN CELULAR | 0.1 | 37.87 | 3.79 |
| XI00800 | kg | IMPRIMADOR DE BASE ASFÁLTICA | 0.707 | 1.6 | 1.13 |
| XI02300 | m2 | MEMBRANA BETÚN MODIF. ALM. ARM. POLIETILENO DE 4 mm | 1.111 | 8.25 | 9.17 |
| XI02700 | kg | PINTURA OXIASFALTO | 1.515 | 1.64 | 2.48 |
|  |  | Total |  |  | 29.4 |

**07HNF00012** m2 FALDÓN AZ. NO TRANS. S/HORM. 15 cm, SUP. GRAV., 1 MEMB. BETÚN
Precio: 35.6
Faldón de azotea no transitable formado por: barrera de vapor de base asfáltica, capa de hormigón aligerado de 15 cm de espesor medio, capa de mortero de regulación, membrana de betún modificado IBM-48, con doble armadura de polietileno, capa de protección antipunzonamiento y capa de gravilla suelta de 5 cm de espesor, incluso p.p. de solapes. Medido en protección horizontal deduciendo huecos mayores de 1 m2.

| Código | Ud | Descripción | Rendimiento | Precio | Importe |
|---|---|---|---|---|---|
| ATC00100 | h | CUADRILLA ALBAÑILERÍA, FORMADA POR OFICIAL 1ª Y PEÓN ESP. | 0.375 | 38.75 | 14.53 |
| TO00700 | h | OF. 1ª IMPERMEABILIZADOR | 0.1 | 19.85 | 1.99 |
| AG00700 | m3 | GRAVILLA DIÁM. 18/20 mm | 0.05 | 11.5 | 0.58 |
| AGM00500 | m3 | MORTERO DE CEMENTO M5 (1:6) CEM II/A-L 32,5 N | 0.021 | 54.58 | 1.15 |
| QW00100 | m3 | HORMIGÓN CELULAR | 0.15 | 37.87 | 5.68 |
| QW00800 | m2 | TEJIDO ANTIPUNZONAMIENTO 100 gr/m2 | 1.1 | 0.9 | 0.99 |
| XI00800 | kg | IMPRIMADOR DE BASE ASFÁLTICA | 0.505 | 1.6 | 0.81 |
| XI01800 | m2 | MEMBRANA BETÚN MODIF. ARM. DOBLE POLIETILENO 4 mm | 1.111 | 6.65 | 7.39 |
| XI02700 | kg | PINTURA OXIASFALTO | 1.515 | 1.64 | 2.48 |
|  |  | Total |  |  | 35.6 |

**07HNF00013** m2 FALDÓN AZ. NO TRANS. S/HORM. 15 cm, SUP. ALUM., ARM. VELO/VIDRIO
Precio: 32.13
Faldón de azotea no transitable, formado por: barrera de vapor de base asfáltica, capa de hormigón aligerado de 15 cm de espesor medio, capa de mortero de regulación, emulsión de betún, membrana de betún modificado, con armadura de velo de vidrio de 3 mm soldada totalmente a la cubierta y membrana de betún modificado autoprotegida con aluminio gofrado IBM-48/M aluminio, soldada a la anterior, incluso p.p. de solapes. Medido en proyección horizontal deduciendo huecos mayores de 1 m2.

| Código | Ud | Descripción | Rendimiento | Precio | Importe |
|---|---|---|---|---|---|
| ATC00100 | h | CUADRILLA ALBAÑILERÍA, FORMADA POR OFICIAL 1ª Y PEÓN ESP. | 0.185 | 38.75 | 7.17 |
| TO00700 | h | OF. 1ª IMPERMEABILIZADOR | 0.2 | 19.85 | 3.97 |
| AGM00500 | m3 | MORTERO DE CEMENTO M5 (1:6) CEM II/A-L 32,5 N | 0.021 | 54.58 | 1.15 |
| QW00100 | m3 | HORMIGÓN CELULAR | 0.15 | 37.87 | 5.68 |
| XI00800 | kg | IMPRIMADOR DE BASE ASFÁLTICA | 0.505 | 1.6 | 0.81 |
| XI02100 | m2 | MEMBRANA BETÚN MODIF. ARM. VELO VIDRIO DE 3 mm | 1.111 | 3.94 | 4.38 |
| XI02200 | m2 | MEMBRANA BETÚN MODIF. ALM. ARM. POLIETILENO DE 2,6 kg | 1.111 | 3.6 | 4.00 |
| XI02700 | kg | PINTURA OXIASFALTO | 3.03 | 1.64 | 4.97 |
|  |  | Total |  |  | 32.13 |

**07HNF00014** m2 FALDÓN AZ. NO TRANS. S/HORM. 15 cm, SUP. GRAV., 2 MEMB. BETÚN
Precio: 46.84
Faldón de azotea no transitable, formado por: barrera de vapor de base asfáltica, capa de hormigón aligerado de 15 cm de espesor medio, capa de mortero de regulación, imprimación asfáltica en paramentos verticales, regolas y cazoletas dos membranas de betún modificado con doble armadura de polietileno IBM-48, contrapeadas a cubrejuntas y soldadas, capa de protección antipunzonamiento y capa de gravilla suelta de 5 cm de espesor. Medido en proyección horizontal deduciendo huecos mayores de 1 m2.

| Código | Ud | Descripción | Rendimiento | Precio | Importe |
|---|---|---|---|---|---|
| ATC00100 | h | CUADRILLA ALBAÑILERÍA, FORMADA POR OFICIAL 1ª Y PEÓN ESP. | 0.415 | 38.75 | 16.08 |
| TO00700 | h | OF. 1ª IMPERMEABILIZADOR | 0.2 | 19.85 | 3.97 |
| AG00700 | m3 | GRAVILLA DIÁM. 18/20 mm | 0.05 | 11.5 | 0.58 |
| AGM00500 | m3 | MORTERO DE CEMENTO M5 (1:6) CEM II/A-L 32,5 N | 0.021 | 54.58 | 1.15 |
| QW00100 | m3 | HORMIGÓN CELULAR | 0.15 | 37.87 | 5.68 |
| QW00800 | m2 | TEJIDO ANTIPUNZONAMIENTO 100 gr/m2 | 1.1 | 0.9 | 0.99 |
| XI00800 | kg | IMPRIMADOR DE BASE ASFÁLTICA | 0.707 | 1.6 | 1.13 |
| XI01800 | m2 | MEMBRANA BETÚN MODIF. ARM. DOBLE POLIETILENO 4 mm | 2.222 | 6.65 | 14.78 |
| XI02700 | kg | PINTURA OXIASFALTO | 1.515 | 1.64 | 2.48 |
|  |  | Total |  |  | 46.84 |

**07HNF00015** m2 FALDÓN AZ. NO TRANS. S/HORM. 15 cm, SUP. ALUM., ARM. POLIETIL.
Precio: 32.26
Faldón de azotea no transitable, formado por: barrera de vapor de base asfáltica, capa de hormigón aligerado de 15 cm de espesor medio, capa de mortero de regulación, emulsión de betún, membrana de betún modificado IBM-48/M aluminio, con armadura de polietileno y autoprotección con aluminio gofrado, incluso p.p. de solapes. Medido en proyección horizontal deduciendo huecos mayores de 1 m2.

| Código | Ud | Descripción | Rendimiento | Precio | Importe |
|---|---|---|---|---|---|
| ATC00100 | h | CUADRILLA ALBAÑILERÍA, FORMADA POR OFICIAL 1ª Y PEÓN ESP. | 0.275 | 38.75 | 10.66 |
| TO00700 | h | OF. 1ª IMPERMEABILIZADOR | 0.1 | 19.85 | 1.99 |
| AGM00500 | m3 | MORTERO DE CEMENTO M5 (1:6) CEM II/A-L 32,5 N | 0.021 | 54.58 | 1.15 |
| QW00100 | m3 | HORMIGÓN CELULAR | 0.15 | 37.87 | 5.68 |
| XI00800 | kg | IMPRIMADOR DE BASE ASFÁLTICA | 0.707 | 1.6 | 1.13 |
| XI02300 | m2 | MEMBRANA BETÚN MODIF. ALM. ARM. POLIETILENO DE 4 mm | 1.111 | 8.25 | 9.17 |
| XI02700 | kg | PINTURA OXIASFALTO | 1.515 | 1.64 | 2.48 |
|  |  | Total |  |  | 32.26 |

**07HNF00021** m2 FALDÓN AZ. NO TRANS. INVERTIDA
Precio: 37.02
Faldón de azotea invertida no transitable constituida por: formación de pendiente suave con mortero M2,5 (1:8); membrana de betún modificado IBM-48, con doble armadura de polietileno, capa difusora de vapor 70 gr/m2, panel aislante de poliestireno extrusionado de 30 mm de espesor y densidad 25 kg/m3, de juntas escalonadas a media madera, tejido antipunzonamiento de polipropileno de 100 gr/m2, y capa de protección de 5 cm de espesor con árido rodado, de 16 a 32 mm de diámetro. Medido en proyección horizontal deduciendo huecos mayores de 1 m2.

| Código | Ud | Descripción | Rendimiento | Precio | Importe |
|---|---|---|---|---|---|
| ATC00100 | h | CUADRILLA ALBAÑILERÍA, FORMADA POR OFICIAL 1ª Y PEÓN ESP. | 0.445 | 38.75 | 17.24 |
| TO00700 | h | OF. 1ª IMPERMEABILIZADOR | 0.1 | 19.85 | 1.99 |
| AG00200 | m3 | GRAVA DIÁM. 16/32 mm | 0.05 | 11.12 | 0.56 |
| AGM00600 | m3 | MORTERO DE CEMENTO M2,5 (1:8) CEM II/A-L 32,5 N | 0.052 | 49.56 | 2.58 |
| QW00700 | m3 | POLIESTIRENO EXTRUSIONADO EN PLANCHAS DE 25 kg/m3 DENSIDAD | 0.03 | 182.25 | 5.47 |
| QW00800 | m2 | TEJIDO ANTIPUNZONAMIENTO 100 gr/m2 | 1.1 | 0.9 | 0.99 |
| QW01000 | m2 | TEJIDO SEPARADOR 70 gr/m2 | 1.1 | 0.73 | 0.80 |
| XI01800 | m2 | MEMBRANA BETÚN MODIF. ARM. DOBLE POLIETILENO 4 mm | 1.111 | 6.65 | 7.39 |
|  |  | Total |  |  | 37.02 |

**07HNF00051** m2 FALDÓN AZ. NO TRANS. S/HORM. 15 cm, SUP. PINT. ANTIRREFL.
Precio: 42.13
Faldón de azotea no transitable, formado por: barrera de vapor de base asfáltica, capa de hormigón aligerado de 15 cm de espesor medio, capa de mortero de regularización, lámina vinílica de PVC flexible de 1 mm de espesor colocada adherida con cola de contacto y cubrejuntas del mismo material de 15 cm de ancho, terminación autoprotegida con pintura metalizada antirreflectante. Medido en proyección horizontal deduciendo huecos mayores de 1 m2.

| Código | Ud | Descripción | Rendimiento | Precio | Importe |
|---|---|---|---|---|---|
| ATC00100 | h | CUADRILLA ALBAÑILERÍA, FORMADA POR OFICIAL 1ª Y PEÓN ESP. | 0.415 | 38.75 | 16.08 |
| TO00700 | h | OF. 1ª IMPERMEABILIZADOR | 0.15 | 19.85 | 2.98 |
| AGM00500 | m3 | MORTERO DE CEMENTO M5 (1:6) CEM II/A-L 32,5 N | 0.021 | 54.58 | 1.15 |
| QW00100 | m3 | HORMIGÓN CELULAR | 0.15 | 37.87 | 5.68 |
| XI00200 | kg | ADHESIVO PVC LÍQUIDO | 0.051 | 12.97 | 0.66 |
| XI00400 | kg | COLA DE CONTACTO | 0.303 | 7.45 | 2.26 |
| XI01600 | m2 | LÁMINA VINILICA PVC FLEXIBLE 1 COMPT. 1 mm | 1.162 | 7.15 | 8.31 |
| XI02600 | kg | PINTURA METALIZADA ANTIRREFLECTACTE | 0.505 | 5 | 2.53 |
| XI02700 | kg | PINTURA OXIASFALTO | 1.515 | 1.64 | 2.48 |
|  |  | Total |  |  | 42.13 |

**07HNF00061** m2 FALDÓN AZ. NO TRANS. S/MORTERO M2,5 SUP. ARIDO 16-32 mm
Precio: 45.05
Faldón azotea no transitable, formado por: formación de pendiente con mortero M2,5 (1:8), fieltro geotextil separador, lámina de cloruro de polivinilo (PVC) de 1,2 mm armada con fibra de poliéster, incluso p.p. de remate perimetral visto fijado con perfil colaminado, panel aislante de poliestireno extrusionado de 30 mm de espesor y 25 kg/m3 de densidad, fieltro geotextil separador y capa de protección de 5 cm de espesor con árido rodado de 16 a 32 mm de diámetro. Medido en proyección horizontal deduciendo huecos mayores de 1 m2.

| Código | Ud | Descripción | Rendimiento | Precio | Importe |
|---|---|---|---|---|---|
| ATC00100 | h | CUADRILLA ALBAÑILERÍA, FORMADA POR OFICIAL 1ª Y PEÓN ESP. | 0.595 | 38.75 | 23.06 |
| TO00700 | h | OF. 1ª IMPERMEABILIZADOR | 0.1 | 19.85 | 1.99 |
| AG00200 | m3 | GRAVA DIÁM. 16/32 mm | 0.05 | 11.12 | 0.56 |
| AGM00600 | m3 | MORTERO DE CEMENTO M2,5 (1:8) CEM II/A-L 32,5 N | 0.052 | 49.56 | 2.58 |
| QW00700 | m3 | POLIESTIRENO EXTRUSIONADO EN PLANCHAS DE 25 kg/m3 DENSIDAD | 0.03 | 182.25 | 5.47 |
| QW01000 | m2 | TEJIDO SEPARADOR 70 gr/m2 | 2.2 | 0.73 | 1.61 |
| XI01500 | m2 | LÁMINA VINILICA PVC CON ARM. POLIESTIRENO 1,2 mm | 1.111 | 8.55 | 9.50 |
| WW00300 | u | MATERIAL COMPLEMENTARIO O PZAS. ESPECIALES | 0.5 | 0.55 | 0.28 |
|  |  | Total |  |  | 45.05 |

**07HNF00071** m2 FALDÓN AZ. NO TRANS. S/MORTERO M2,5 AGLOM. RIGIDO PERLITA
Precio: 46.66
Faldón de azotea no transitable, formado por: formación pendiente de mortero M2,5 (1:8), panel aislante de aglomerado rígido de perlita expandida y fibras de 30 mm de espesor, lámina de caucho sintético blanco armada con tejido de poliéster, fijada mecánicamente al soporte, incluso p.p. de remates perimetrales mediante perfil colaminado, fijado mecánicamente. Medido en proyección horizontal deduciendo huecos mayores de 1 m2.

| Código | Ud | Descripción | Rendimiento | Precio | Importe |
|---|---|---|---|---|---|
| ATC00100 | h | CUADRILLA ALBAÑILERÍA, FORMADA POR OFICIAL 1ª Y PEÓN ESP. | 0.545 | 38.75 | 21.12 |
| TO00700 | h | OF. 1ª IMPERMEABILIZADOR | 0.1 | 19.85 | 1.99 |
| AGM00600 | m3 | MORTERO DE CEMENTO M2,5 (1:8) CEM II/A-L 32,5 N | 0.052 | 49.56 | 2.58 |
| XI01000 | m2 | LÁMINA CAUCHO SINTETICO BLANCO ARMADO DE 1,2 mm | 1.131 | 12.25 | 13.85 |
| XT11100 | m3 | PANEL AISLANTE AGLOMERADO RÍGIDO DE PERLITA Y FIBRAS | 0.03 | 191.34 | 5.74 |
| WW00300 | u | MATERIAL COMPLEMENTARIO O PZAS. ESPECIALES | 2.5 | 0.55 | 1.38 |
|  |  | Total |  |  | 46.66 |

###### 07HNW Varios

**07HNW00001** m BORDE LIBRE EN FALDÓN SOBRE TABIQUILLOS CINC
Precio: 43.74
Borde libre en faldón sobre tabiquillos, incluso maestra de tabicón de ladrillo hueco, resalto de mortero de cemento y plancha de cinc. Medida la longitud en verdadera magnitud.

| Código | Ud | Descripción | Rendimiento | Precio | Importe |
|---|---|---|---|---|---|
| ATC00100 | h | CUADRILLA ALBAÑILERÍA, FORMADA POR OFICIAL 1ª Y PEÓN ESP. | 0.2 | 38.75 | 7.75 |
| AGM00500 | m3 | MORTERO DE CEMENTO M5 (1:6) CEM II/A-L 32,5 N | 0.062 | 54.58 | 3.38 |
| FL00300 | mu | LADRILLO CERÁM. HUECO DOBLE 24x11,5x9 cm | 0.011 | 83.82 | 0.92 |
| QP02900 | m2 | PLANCHA DE CINC 0,82 mm ESP. | 0.707 | 44.04 | 31.14 |
| WW00300 | u | MATERIAL COMPLEMENTARIO O PZAS. ESPECIALES | 1 | 0.55 | 0.55 |
|  |  | Total |  |  | 43.74 |

**07HNW00002** m BORDE LIBRE EN FALDÓN SOBRE HORMIGÓN ALIGERADO CINC
Precio: 23.91
Borde libre en faldón sobre hormigón aligerado, incluso maestra de tabicón de ladrillo hueco, resalto de mortero de cemento y plancha de cinc. Medida la longitud en verdadera magnitud.

| Código | Ud | Descripción | Rendimiento | Precio | Importe |
|---|---|---|---|---|---|
| ATC00100 | h | CUADRILLA ALBAÑILERÍA, FORMADA POR OFICIAL 1ª Y PEÓN ESP. | 0.2 | 38.75 | 7.75 |
| AGM00500 | m3 | MORTERO DE CEMENTO M5 (1:6) CEM II/A-L 32,5 N | 0.062 | 54.58 | 3.38 |
| FL00300 | mu | LADRILLO CERÁM. HUECO DOBLE 24x11,5x9 cm | 0.013 | 83.82 | 1.09 |
| QP02900 | m2 | PLANCHA DE CINC 0,82 mm ESP. | 0.253 | 44.04 | 11.14 |
| WW00300 | u | MATERIAL COMPLEMENTARIO O PZAS. ESPECIALES | 1 | 0.55 | 0.55 |
|  |  | Total |  |  | 23.91 |

**07HNW00003** m JUNTA DE DILATACIÓN FALDONES CON PROTECCIÓN DE GRAVILLA PLOMO
Precio: 47.9
Junta de dilatación de faldones con protección de gravilla, incluso maestra de tabicón de ladrillo hueco, plancha de plomo, mastic para relleno de juntas y refuerzo de membrana. Medida la longitud en verdadera magnitud.

| Código | Ud | Descripción | Rendimiento | Precio | Importe |
|---|---|---|---|---|---|
| ATC00100 | h | CUADRILLA ALBAÑILERÍA, FORMADA POR OFICIAL 1ª Y PEÓN ESP. | 0.51 | 38.75 | 19.76 |
| TO00700 | h | OF. 1ª IMPERMEABILIZADOR | 0.07 | 19.85 | 1.39 |
| AGM00500 | m3 | MORTERO DE CEMENTO M5 (1:6) CEM II/A-L 32,5 N | 0.01 | 54.58 | 0.55 |
| FL00300 | mu | LADRILLO CERÁM. HUECO DOBLE 24x11,5x9 cm | 0.021 | 83.82 | 1.76 |
| QW00600 | kg | PLOMO EN PLANCHAS | 10 | 1.79 | 17.90 |
| XI01700 | m | MÁSTIC ASFÁLTICO PARA JUNTAS DE DILATACIÓN | 4.04 | 0.87 | 3.51 |
| XI01800 | m2 | MEMBRANA BETÚN MODIF. ARM. DOBLE POLIETILENO 4 mm | 0.455 | 6.65 | 3.03 |
|  |  | Total |  |  | 47.9 |

**07HNW00010** m REMATE DE FALDÓN DE AZOTEA INVERTIDA NO TRANSITABLE
Precio: 16.66
Remate de faldón de azotea invertida no transitable formado por bloque de hormigón armado en forma de L de 50x40x5 cm, con acanaladura para desagüe y pestaña de unión rellena con mortero M2,5 (1:8). Medida la longitud ejecutada por el borde exterior.

| Código | Ud | Descripción | Rendimiento | Precio | Importe |
|---|---|---|---|---|---|
| ATC00100 | h | CUADRILLA ALBAÑILERÍA, FORMADA POR OFICIAL 1ª Y PEÓN ESP. | 0.25 | 38.75 | 9.69 |
| AGM00600 | m3 | MORTERO DE CEMENTO M2,5 (1:8) CEM II/A-L 32,5 N | 0.005 | 49.56 | 0.25 |
| QP02400 | u | PIEZA PREFABRICADA HORMIGON ARMADO L, 50x45x5 cm | 2 | 3.36 | 6.72 |
|  |  | Total |  |  | 16.66 |

##### 07HT Transitables

###### 07HTE Encuentros

**07HTE00001** m ENC. FALDÓN S/HORM. ALIG. CON PARAMENTO, CON ZABALETA
Precio: 19.69
Encuentro de faldón sobre hormigón aligerado con paramentos, incluso junta elástica, formación y relleno de roza de 5x5 cm, refuerzo con membrana de betún modificado IBM-48 de espesor con armadura de polietileno y zabaleta de baldosa cerámica de 14x28 cm. Medida la longitud en verdadera magnitud.

| Código | Ud | Descripción | Rendimiento | Precio | Importe |
|---|---|---|---|---|---|
| ATC00100 | h | CUADRILLA ALBAÑILERÍA, FORMADA POR OFICIAL 1ª Y PEÓN ESP. | 0.175 | 38.75 | 6.78 |
| TO00700 | h | OF. 1ª IMPERMEABILIZADOR | 0.1 | 19.85 | 1.99 |
| TO01100 | h | OF. 1ª SOLADOR | 0.07 | 19.85 | 1.39 |
| TP00100 | h | PEÓN ESPECIAL | 0.07 | 18.9 | 1.32 |
| AGM00500 | m3 | MORTERO DE CEMENTO M5 (1:6) CEM II/A-L 32,5 N | 0.015 | 54.58 | 0.82 |
| AGM01600 | m3 | MORTERO BASTARDO M10 (1:0,5:4) CEM II/A-L 32,5 N Y CAL | 0.01 | 100.17 | 1.00 |
| RS00600 | u | BALDOSA CERÁMICA 14x28 cm | 5 | 0.19 | 0.95 |
| XI01800 | m2 | MEMBRANA BETÚN MODIF. ARM. DOBLE POLIETILENO 4 mm | 0.657 | 6.65 | 4.37 |
| XT14000 | m3 | POLIESTIRENO PLANCHAS RIGIDAS, DENS. 12 kg/m3 | 0.006 | 178.6 | 1.07 |
|  |  | Total |  |  | 19.69 |

**07HTE00002** m ENC. FALDÓN S/TABIQUILLOS CON PARAMENTO, CON ZABALETA
Precio: 31.16
Encuentro de faldón sobre tabiquillos con paramentos, incluso zócalo de ladrillo, membrana de betún modificado IBM-48, con armadura de polietileno, abultado de paramentos, protegido con baldosa cerámica 14x28 cm y zabaleta de igual material. Medida la longitud en verdadera magnitud.

| Código | Ud | Descripción | Rendimiento | Precio | Importe |
|---|---|---|---|---|---|
| ATC00100 | h | CUADRILLA ALBAÑILERÍA, FORMADA POR OFICIAL 1ª Y PEÓN ESP. | 0.255 | 38.75 | 9.88 |
| TO00700 | h | OF. 1ª IMPERMEABILIZADOR | 0.045 | 19.85 | 0.89 |
| TO01100 | h | OF. 1ª SOLADOR | 0.37 | 19.85 | 7.34 |
| TP00100 | h | PEÓN ESPECIAL | 0.37 | 18.9 | 6.99 |
| AGM00500 | m3 | MORTERO DE CEMENTO M5 (1:6) CEM II/A-L 32,5 N | 0.01 | 54.58 | 0.55 |
| AGM01600 | m3 | MORTERO BASTARDO M10 (1:0,5:4) CEM II/A-L 32,5 N Y CAL | 0.005 | 100.17 | 0.50 |
| FL00500 | mu | LADRILLO CERÁM. HUECO SENCILLO 24x11,5x4 cm | 0.021 | 61.71 | 1.30 |
| RS00600 | u | BALDOSA CERÁMICA 14x28 cm | 5 | 0.19 | 0.95 |
| RW04900 | mu | BALDOSA CERÁMICA GOTERA | 0.005 | 150.1 | 0.75 |
| XI01800 | m2 | MEMBRANA BETÚN MODIF. ARM. DOBLE POLIETILENO 4 mm | 0.303 | 6.65 | 2.01 |
|  |  | Total |  |  | 31.16 |

**07HTE00003** u ENC. FALDÓN CON CAZOLETA, REFUERZO MEMBRANA DE BETÚN
Precio: 8.4
Encuentro de faldón con cazoleta, incluso caja para recibir la cazoleta formada con ladrillo hueco y refuerzo de membrana de betún modificado IBM-48, con armadura de polietileno. Medida la cantidad ejecutada.

| Código | Ud | Descripción | Rendimiento | Precio | Importe |
|---|---|---|---|---|---|
| ATC00100 | h | CUADRILLA ALBAÑILERÍA, FORMADA POR OFICIAL 1ª Y PEÓN ESP. | 0.12 | 38.75 | 4.65 |
| TO00700 | h | OF. 1ª IMPERMEABILIZADOR | 0.05 | 19.85 | 0.99 |
| AGM00500 | m3 | MORTERO DE CEMENTO M5 (1:6) CEM II/A-L 32,5 N | 0.003 | 54.58 | 0.16 |
| FL00500 | mu | LADRILLO CERÁM. HUECO SENCILLO 24x11,5x4 cm | 0.004 | 61.71 | 0.25 |
| XI01800 | m2 | MEMBRANA BETÚN MODIF. ARM. DOBLE POLIETILENO 4 mm | 0.354 | 6.65 | 2.35 |
|  |  | Total |  |  | 8.4 |

**07HTE00011** m ENC. FALDÓN S/HORM. ALIG. CON PARAMENTO, REFUERZO LÁMINA PVC
Precio: 21
Encuentro de faldón sobre hormigón aligerado con paramentos, incluso junta elástica, formación y relleno de roza de 5x5 cm, enfoscado y refuerzo con lámina de PVC de 1,2 mm de espesor pegada con adhesivo y zabaleta de baldosa cerámica 14x28 cm. Medida la longitud en verdadera magnitud.

| Código | Ud | Descripción | Rendimiento | Precio | Importe |
|---|---|---|---|---|---|
| ATC00100 | h | CUADRILLA ALBAÑILERÍA, FORMADA POR OFICIAL 1ª Y PEÓN ESP. | 0.175 | 38.75 | 6.78 |
| TO00700 | h | OF. 1ª IMPERMEABILIZADOR | 0.1 | 19.85 | 1.99 |
| TO01100 | h | OF. 1ª SOLADOR | 0.07 | 19.85 | 1.39 |
| TP00100 | h | PEÓN ESPECIAL | 0.07 | 18.9 | 1.32 |
| AGM00500 | m3 | MORTERO DE CEMENTO M5 (1:6) CEM II/A-L 32,5 N | 0.015 | 54.58 | 0.82 |
| AGM01600 | m3 | MORTERO BASTARDO M10 (1:0,5:4) CEM II/A-L 32,5 N Y CAL | 0.01 | 100.17 | 1.00 |
| RS00600 | u | BALDOSA CERÁMICA 14x28 cm | 5 | 0.19 | 0.95 |
| XI01500 | m2 | LÁMINA VINILICA PVC CON ARM. POLIESTIRENO 1,2 mm | 0.657 | 8.55 | 5.62 |
| XT14000 | m3 | POLIESTIRENO PLANCHAS RIGIDAS, DENS. 12 kg/m3 | 0.006 | 178.6 | 1.07 |
| WW00400 | u | PEQUEÑO MATERIAL | 0.2 | 0.3 | 0.06 |
|  |  | Total |  |  | 21 |

**07HTE00013** u ENC. FALDÓN CON CAZOLETA, REFUERZO LÁMINA DE PVC
Precio: 14.8
Encuentro de faldón con cazoleta, incluso caja para recibir la cazoleta formada con ladrillo hueco y refuerzo lámina de PVC de 1,2 mm de espesor armada con fibra de poliéster, pegada con adhesivo. Medida la cantidad ejecutada.

| Código | Ud | Descripción | Rendimiento | Precio | Importe |
|---|---|---|---|---|---|
| ATC00100 | h | CUADRILLA ALBAÑILERÍA, FORMADA POR OFICIAL 1ª Y PEÓN ESP. | 0.07 | 38.75 | 2.71 |
| TO00700 | h | OF. 1ª IMPERMEABILIZADOR | 0.15 | 19.85 | 2.98 |
| AGM00500 | m3 | MORTERO DE CEMENTO M5 (1:6) CEM II/A-L 32,5 N | 0.003 | 54.58 | 0.16 |
| FL00500 | mu | LADRILLO CERÁM. HUECO SENCILLO 24x11,5x4 cm | 0.004 | 61.71 | 0.25 |
| XI01500 | m2 | LÁMINA VINILICA PVC CON ARM. POLIESTIRENO 1,2 mm | 1.01 | 8.55 | 8.64 |
| WW00400 | u | PEQUEÑO MATERIAL | 0.2 | 0.3 | 0.06 |
|  |  | Total |  |  | 14.8 |

**07HTE00025** m ENC. FALDÓN CON PARAMENTO AZ. TRANS. INVERTIDA, CON ZABALETA
Precio: 32.36
Encuentro de faldón de azotea invertida transitable con paramentos formado por: formación de roza, enfoscado, avitolado de chaflanes y formación de media caña, membrana bituminosa con elastómero de betún modificado SBS con armadura de fieltro de poliester terminación plástica LBM-40 FP SBS, capa separadora antipunzonamiento, relleno con mortero M5 (1:6) y material cerámico y zabaleta de baldosa cerámica de 14x28 cm recibida con mortero bastardo M10 (1:0,5:4), incluso enlechado con pasta de cal, avitolado y p.p. de solapes y remates.Medida la longitud ejecutada.

| Código | Ud | Descripción | Rendimiento | Precio | Importe |
|---|---|---|---|---|---|
| ATC00100 | h | CUADRILLA ALBAÑILERÍA, FORMADA POR OFICIAL 1ª Y PEÓN ESP. | 0.3 | 38.75 | 11.63 |
| TO00700 | h | OF. 1ª IMPERMEABILIZADOR | 0.1 | 19.85 | 1.99 |
| TO01100 | h | OF. 1ª SOLADOR | 0.3 | 19.85 | 5.96 |
| TO00100 | h | OF. 1ª ALBAÑILERÍA | 0.3 | 19.85 | 5.96 |
| AGL00200 | m3 | LECHADA DE CAL AÉREA CL 90 | 0.001 | 132.3 | 0.13 |
| AGM00500 | m3 | MORTERO DE CEMENTO M5 (1:6) CEM II/A-L 32,5 N | 0.025 | 54.58 | 1.36 |
| AGM01600 | m3 | MORTERO BASTARDO M10 (1:0,5:4) CEM II/A-L 32,5 N Y CAL | 0.006 | 100.17 | 0.60 |
| QW00800 | m2 | TEJIDO ANTIPUNZONAMIENTO 100 gr/m2 | 0.657 | 0.9 | 0.59 |
| RS00600 | u | BALDOSA CERÁMICA 14x28 cm | 5 | 0.19 | 0.95 |
| XI02350 | m2 | MEMBRANA BETÚN MODIF. SBS ARM. POLIESTER LBM 40 FP SBS | 0.657 | 4.85 | 3.19 |
|  |  | Total |  |  | 32.36 |

**07HTE00023** u ENC. FALDÓN AZ. TRANS. INVERTIDA CON CAZOLETA
Precio: 38.77
Encuentro de faldón de azotea invertida transitable con cazoleta formado por: refuerzo de membrana bituminosa con elastómero de betún modificado SBS con armadura de fieltro de poliester terminación plástica LBM-40 FP SBS, caja para recibir la cazoleta de mortero M5 (1:6) de 5 cm de espesor, cajeado del interior, avitolado de chaflanes, solado con baldosa cerámica de 14x28 cm recibida con mortero bastardo M10 (1:0,5:4) y rejilla de hierro fundido de 25x25 cm con cerco de perfil laminado L 50.5, incluso enlechado con pasta de cal, avitolado y p.p. de solapes. Medida la unidad ejecutada

| Código | Ud | Descripción | Rendimiento | Precio | Importe |
|---|---|---|---|---|---|
| ATC00100 | h | CUADRILLA ALBAÑILERÍA, FORMADA POR OFICIAL 1ª Y PEÓN ESP. | 0.3 | 38.75 | 11.63 |
| TO00700 | h | OF. 1ª IMPERMEABILIZADOR | 0.1 | 19.85 | 1.99 |
| TO01100 | h | OF. 1ª SOLADOR | 0.3 | 19.85 | 5.96 |
| TO00100 | h | OF. 1ª ALBAÑILERÍA | 0.3 | 19.85 | 5.96 |
| AGL00200 | m3 | LECHADA DE CAL AÉREA CL 90 | 0.001 | 132.3 | 0.13 |
| AGM00500 | m3 | MORTERO DE CEMENTO M5 (1:6) CEM II/A-L 32,5 N | 0.006 | 54.58 | 0.33 |
| AGM01600 | m3 | MORTERO BASTARDO M10 (1:0,5:4) CEM II/A-L 32,5 N Y CAL | 0.002 | 100.17 | 0.20 |
| CA01600 | kg | ACERO PERFILES S 275 JR, SOPORTES SIMPLES | 1.57 | 0.74 | 1.16 |
| CM00300 | m3 | MADERA DE PINO EN TABLON | 0.001 | 225.64 | 0.23 |
| RS00600 | u | BALDOSA CERÁMICA 14x28 cm | 1.463 | 0.19 | 0.28 |
| SW00600 | m | REJILLA H. FUNDIDO DIÁM. 25 cm DE ANCHURA | 0.25 | 33.87 | 8.47 |
| XI02350 | m2 | MEMBRANA BETÚN MODIF. SBS ARM. POLIESTER LBM 40 FP SBS | 0.5 | 4.85 | 2.43 |
|  |  | Total |  |  | 38.77 |

###### 07HTF Faldones

**07HTF00001** m2 FALDÓN AZ. TRANS. S/HORMIG. 10 cm 1 MEMB. BETÚN
Precio: 50.95
Faldón de azotea transitable formado por: barrera de vapor de base asfáltica, capa de hormigón aligerado de 10 cm de espesor medio, capa de mortero de regulación, membrana de betún modificado de 4 mm de espesor, con armadura de polietileno, capa de mortero de protección, solería perdida y solado con baldosa cerámica de 14x28 cm recibido con mortero bastardo, colocado con juntas de 8 a10 mm, incluso enlechado, con pasta de cal, avitolado de juntas y p.p. de solapes. Medido en proyección horizontal deduciendo huecos mayores de 1 m2.

| Código | Ud | Descripción | Rendimiento | Precio | Importe |
|---|---|---|---|---|---|
| ATC00100 | h | CUADRILLA ALBAÑILERÍA, FORMADA POR OFICIAL 1ª Y PEÓN ESP. | 0.295 | 38.75 | 11.43 |
| TO00700 | h | OF. 1ª IMPERMEABILIZADOR | 0.1 | 19.85 | 1.99 |
| TO01100 | h | OF. 1ª SOLADOR | 0.3 | 19.85 | 5.96 |
| TP00100 | h | PEÓN ESPECIAL | 0.27 | 18.9 | 5.10 |
| AGL00200 | m3 | LECHADA DE CAL AÉREA CL 90 | 0.001 | 132.3 | 0.13 |
| AGM00500 | m3 | MORTERO DE CEMENTO M5 (1:6) CEM II/A-L 32,5 N | 0.041 | 54.58 | 2.24 |
| AGM01600 | m3 | MORTERO BASTARDO M10 (1:0,5:4) CEM II/A-L 32,5 N Y CAL | 0.031 | 100.17 | 3.11 |
| FL00500 | mu | LADRILLO CERÁM. HUECO SENCILLO 24x11,5x4 cm | 0.037 | 61.71 | 2.28 |
| QW00100 | m3 | HORMIGÓN CELULAR | 0.1 | 37.87 | 3.79 |
| RS00600 | u | BALDOSA CERÁMICA 14x28 cm | 25 | 0.19 | 4.75 |
| XI01800 | m2 | MEMBRANA BETÚN MODIF. ARM. DOBLE POLIETILENO 4 mm | 1.111 | 6.65 | 7.39 |
| XI02700 | kg | PINTURA OXIASFALTO | 1.515 | 1.64 | 2.48 |
| WW00400 | u | PEQUEÑO MATERIAL | 1 | 0.3 | 0.30 |
|  |  | Total |  |  | 50.95 |

**07HTF00002** m2 FALDÓN AZ. TRANS. S/TABIQUILLOS
Precio: 76.56
Faldón de azotea transitable formado por: barrera de vapor de base asfáltica, tabiquillos a 0,5 m, capa de poliestireno expandido de 2 cm, doble tablero de ladrillo H/S recibidos, el 1º con pasta de yeso y el 2º con mortero de cemento y capa de mortero de regularización, membrana de betún modificado IBM-48 y armadura de polietileno, mortero de protección y solado de baldosa cerámica de 14x28 cm, recibido con mortero bastardo, colocado con juntas de 8 a 10 mm, incluso enlechado con pasta de cal, avitolado y p.p. de solapes. Medido en proyección horizontal deduciendo huecos mayores de 1 m2.

| Código | Ud | Descripción | Rendimiento | Precio | Importe |
|---|---|---|---|---|---|
| ATC00100 | h | CUADRILLA ALBAÑILERÍA, FORMADA POR OFICIAL 1ª Y PEÓN ESP. | 0.84 | 38.75 | 32.55 |
| TO00700 | h | OF. 1ª IMPERMEABILIZADOR | 0.1 | 19.85 | 1.99 |
| TO01100 | h | OF. 1ª SOLADOR | 0.3 | 19.85 | 5.96 |
| TP00100 | h | PEÓN ESPECIAL | 0.27 | 18.9 | 5.10 |
| AGL00200 | m3 | LECHADA DE CAL AÉREA CL 90 | 0.001 | 132.3 | 0.13 |
| AGM00500 | m3 | MORTERO DE CEMENTO M5 (1:6) CEM II/A-L 32,5 N | 0.057 | 54.58 | 3.11 |
| AGM01600 | m3 | MORTERO BASTARDO M10 (1:0,5:4) CEM II/A-L 32,5 N Y CAL | 0.021 | 100.17 | 2.10 |
| AGY00100 | m3 | PASTA DE YESO NEGRO YG | 0.01 | 111.05 | 1.11 |
| FL00500 | mu | LADRILLO CERÁM. HUECO SENCILLO 24x11,5x4 cm | 0.085 | 61.71 | 5.25 |
| RS00600 | u | BALDOSA CERÁMICA 14x28 cm | 25 | 0.19 | 4.75 |
| XI01800 | m2 | MEMBRANA BETÚN MODIF. ARM. DOBLE POLIETILENO 4 mm | 1.061 | 6.65 | 7.06 |
| XI02700 | kg | PINTURA OXIASFALTO | 1.515 | 1.64 | 2.48 |
| XT14000 | m3 | POLIESTIRENO PLANCHAS RIGIDAS, DENS. 12 kg/m3 | 0.02 | 178.6 | 3.57 |
| WW00300 | u | MATERIAL COMPLEMENTARIO O PZAS. ESPECIALES | 2 | 0.55 | 1.10 |
| WW00400 | u | PEQUEÑO MATERIAL | 1 | 0.3 | 0.30 |
|  |  | Total |  |  | 76.56 |

**07HTF00003** m2 FALDÓN AZ. TRANS. S/HORMIG. 10 cm 2 MEMB. BETÚN
Precio: 54.75
Faldón de azotea transitable formado por: barrera de vapor de base asfáltica, capa de hormigón aligerado de 10 cm de espesor medio, capa de mortero de regularización, imprimación asfáltica en paramentos verticales, regolas y cazoleta, complejo laminar formado por dos membranas de betún modificado IBM-48, con armadura de polietileno contrapeadas a cubrejuntas y soldadas, capa de mortero de protección, solería general de baldosa cerámica de 14x28 cm recibido con mortero bastardo, enlechado con pasta de cal, y avitolado de juntas y p.p. solapes. Medido en proyección horizontal deduciendo huecos mayores de 1 m2.

| Código | Ud | Descripción | Rendimiento | Precio | Importe |
|---|---|---|---|---|---|
| ATC00100 | h | CUADRILLA ALBAÑILERÍA, FORMADA POR OFICIAL 1ª Y PEÓN ESP. | 0.235 | 38.75 | 9.11 |
| TO00700 | h | OF. 1ª IMPERMEABILIZADOR | 0.2 | 19.85 | 3.97 |
| TO01100 | h | OF. 1ª SOLADOR | 0.3 | 19.85 | 5.96 |
| TP00100 | h | PEÓN ESPECIAL | 0.27 | 18.9 | 5.10 |
| AGL00200 | m3 | LECHADA DE CAL AÉREA CL 90 | 0.001 | 132.3 | 0.13 |
| AGM00500 | m3 | MORTERO DE CEMENTO M5 (1:6) CEM II/A-L 32,5 N | 0.021 | 54.58 | 1.15 |
| AGM01600 | m3 | MORTERO BASTARDO M10 (1:0,5:4) CEM II/A-L 32,5 N Y CAL | 0.021 | 100.17 | 2.10 |
| QW00100 | m3 | HORMIGÓN CELULAR | 0.1 | 37.87 | 3.79 |
| RS00600 | u | BALDOSA CERÁMICA 14x28 cm | 25 | 0.19 | 4.75 |
| XI00800 | kg | IMPRIMADOR DE BASE ASFÁLTICA | 0.707 | 1.6 | 1.13 |
| XI01800 | m2 | MEMBRANA BETÚN MODIF. ARM. DOBLE POLIETILENO 4 mm | 2.222 | 6.65 | 14.78 |
| XI02700 | kg | PINTURA OXIASFALTO | 1.515 | 1.64 | 2.48 |
| WW00400 | u | PEQUEÑO MATERIAL | 1 | 0.3 | 0.30 |
|  |  | Total |  |  | 54.75 |

**07HTF00011** m2 FALDÓN AZ. TRANS. S/HORMIG. 15 cm 1 MEMB. BETÚN
Precio: 54
Faldón de azotea transitable formado por: barrera de vapor de base asfáltica, capa de hormigón aligerado de 15 cm de espesor medio, capa de mortero de regulación, membrana de betún modificado de 4 mm de espesor, con armadura de polietileno, capa de mortero de protección, solería perdida y solado con baldosa cerámica de 14x28 cm recibido con mortero bastardo colocado con juntas de 8 a 10 mm, incluso enlechado, avitolado de juntas y p.p. de solapes. Medido en proyección horizontal deduciendo huecos mayores de 1 m2.

| Código | Ud | Descripción | Rendimiento | Precio | Importe |
|---|---|---|---|---|---|
| ATC00100 | h | CUADRILLA ALBAÑILERÍA, FORMADA POR OFICIAL 1ª Y PEÓN ESP. | 0.325 | 38.75 | 12.59 |
| TO00700 | h | OF. 1ª IMPERMEABILIZADOR | 0.1 | 19.85 | 1.99 |
| TO01100 | h | OF. 1ª SOLADOR | 0.3 | 19.85 | 5.96 |
| TP00100 | h | PEÓN ESPECIAL | 0.27 | 18.9 | 5.10 |
| AGL00200 | m3 | LECHADA DE CAL AÉREA CL 90 | 0.001 | 132.3 | 0.13 |
| AGM00500 | m3 | MORTERO DE CEMENTO M5 (1:6) CEM II/A-L 32,5 N | 0.041 | 54.58 | 2.24 |
| AGM01600 | m3 | MORTERO BASTARDO M10 (1:0,5:4) CEM II/A-L 32,5 N Y CAL | 0.031 | 100.17 | 3.11 |
| FL00500 | mu | LADRILLO CERÁM. HUECO SENCILLO 24x11,5x4 cm | 0.037 | 61.71 | 2.28 |
| QW00100 | m3 | HORMIGÓN CELULAR | 0.15 | 37.87 | 5.68 |
| RS00600 | u | BALDOSA CERÁMICA 14x28 cm | 25 | 0.19 | 4.75 |
| XI01800 | m2 | MEMBRANA BETÚN MODIF. ARM. DOBLE POLIETILENO 4 mm | 1.111 | 6.65 | 7.39 |
| XI02700 | kg | PINTURA OXIASFALTO | 1.515 | 1.64 | 2.48 |
| WW00400 | u | PEQUEÑO MATERIAL | 1 | 0.3 | 0.30 |
|  |  | Total |  |  | 54 |

**07HTF00013** m2 FALDÓN AZ. TRANS. S/HORMIG. 15 cm 2 MEMB. BETÚN
Precio: 57.8
Faldón de azotea transitable formado por: barrera de vapor de base asfáltica, capa de hormigón aligerado de 15 cm de espesor medio, capa de mortero de regularización, imprimación asfáltica en paramentos verticales, regolas y cazoleta, complejo laminar formado por dos membranas de betún modificado IBM-48. con armadura de polietileno contrapeadas a cubrejuntas y soldadas, capa de mortero de protección, solería general de baldosa cerámica de 14x28 cm recibido con mortero bastardo, enlechado y avitolado de juntas y p.p. solapes. Medido en proyección horizontal deduciendo huecos mayores de 1 m2.

| Código | Ud | Descripción | Rendimiento | Precio | Importe |
|---|---|---|---|---|---|
| ATC00100 | h | CUADRILLA ALBAÑILERÍA, FORMADA POR OFICIAL 1ª Y PEÓN ESP. | 0.265 | 38.75 | 10.27 |
| TO00700 | h | OF. 1ª IMPERMEABILIZADOR | 0.2 | 19.85 | 3.97 |
| TO01100 | h | OF. 1ª SOLADOR | 0.3 | 19.85 | 5.96 |
| TP00100 | h | PEÓN ESPECIAL | 0.27 | 18.9 | 5.10 |
| AGL00200 | m3 | LECHADA DE CAL AÉREA CL 90 | 0.001 | 132.3 | 0.13 |
| AGM00500 | m3 | MORTERO DE CEMENTO M5 (1:6) CEM II/A-L 32,5 N | 0.021 | 54.58 | 1.15 |
| AGM01600 | m3 | MORTERO BASTARDO M10 (1:0,5:4) CEM II/A-L 32,5 N Y CAL | 0.021 | 100.17 | 2.10 |
| QW00100 | m3 | HORMIGÓN CELULAR | 0.15 | 37.87 | 5.68 |
| RS00600 | u | BALDOSA CERÁMICA 14x28 cm | 25 | 0.19 | 4.75 |
| XI00800 | kg | IMPRIMADOR DE BASE ASFÁLTICA | 0.707 | 1.6 | 1.13 |
| XI01800 | m2 | MEMBRANA BETÚN MODIF. ARM. DOBLE POLIETILENO 4 mm | 2.222 | 6.65 | 14.78 |
| XI02700 | kg | PINTURA OXIASFALTO | 1.515 | 1.64 | 2.48 |
| WW00400 | u | PEQUEÑO MATERIAL | 1 | 0.3 | 0.30 |
|  |  | Total |  |  | 57.8 |

**07HTF00021** m2 FALDÓN AZ. TRANS. INVERTIDA
Precio: 51.69
Faldón de azotea invertida transitable formado por: formación de pendiente suave con mortero M2,5 (1:8);membrana de betún modificado IBM-48, con armadura de polietileno, capa difusora de vapor 70 gr/m2, panel aislante de poliestireno extrusionado de 30 mm de espesor con juntas escalonadas a media madera, tejido antipunzonamiento de polipropileno de 100 gr/m2, Capa de mortero M5 (1:6) de 3 cm de espesor y solado con baldosa cerámica de 14x28 cm recibido con mortero bastardo M10 (1:0,5:4), incluso enlechado con pasta de cal, avitolado y p.p. de solapes. Medido en proyección horizontal deduciendo huecos mayores de 1 m2.

| Código | Ud | Descripción | Rendimiento | Precio | Importe |
|---|---|---|---|---|---|
| ATC00100 | h | CUADRILLA ALBAÑILERÍA, FORMADA POR OFICIAL 1ª Y PEÓN ESP. | 0.295 | 38.75 | 11.43 |
| TO00700 | h | OF. 1ª IMPERMEABILIZADOR | 0.1 | 19.85 | 1.99 |
| TO01100 | h | OF. 1ª SOLADOR | 0.3 | 19.85 | 5.96 |
| TP00100 | h | PEÓN ESPECIAL | 0.27 | 18.9 | 5.10 |
| AGL00200 | m3 | LECHADA DE CAL AÉREA CL 90 | 0.001 | 132.3 | 0.13 |
| AGM00500 | m3 | MORTERO DE CEMENTO M5 (1:6) CEM II/A-L 32,5 N | 0.031 | 54.58 | 1.69 |
| AGM00600 | m3 | MORTERO DE CEMENTO M2,5 (1:8) CEM II/A-L 32,5 N | 0.052 | 49.56 | 2.58 |
| AGM01600 | m3 | MORTERO BASTARDO M10 (1:0,5:4) CEM II/A-L 32,5 N Y CAL | 0.031 | 100.17 | 3.11 |
| QW00700 | m3 | POLIESTIRENO EXTRUSIONADO EN PLANCHAS DE 25 kg/m3 DENSIDAD | 0.03 | 182.25 | 5.47 |
| QW00800 | m2 | TEJIDO ANTIPUNZONAMIENTO 100 gr/m2 | 1.1 | 0.9 | 0.99 |
| QW01000 | m2 | TEJIDO SEPARADOR 70 gr/m2 | 1.1 | 0.73 | 0.80 |
| RS00600 | u | BALDOSA CERÁMICA 14x28 cm | 25 | 0.19 | 4.75 |
| XI01800 | m2 | MEMBRANA BETÚN MODIF. ARM. DOBLE POLIETILENO 4 mm | 1.111 | 6.65 | 7.39 |
| WW00400 | u | PEQUEÑO MATERIAL | 1 | 0.3 | 0.30 |
|  |  | Total |  |  | 51.69 |

**07HTF00051** m2 FALDÓN AZ. TRANS. S/HORMIG. 15 cm LÁMINA VINÍLICA PVC
Precio: 51.43
Faldón de azotea transitable, formado por: barrera de vapor de base asfáltica, capa de hormigón aligerado de 15 cm de espesor medio, capa de mortero de regularización, papel-cartón ondulado, lámina vinílica de PVC flexible de un solo componente de 1 mm de espesor, colocada no adherida, pegada con adhesivo y cubrejuntas del mismo material de 15 cm de ancho, lámina antiperforante de papel reforzado, capa de regularización de mortero, solería general de baldosa cerámica de 14x28 cm, recibido con mortero bastardo, enlechado con pasta de cal, avitolado de juntas y p.p. de solapes. Medido en proyección horizontal deduciendo huecos mayores de 1 m2.

| Código | Ud | Descripción | Rendimiento | Precio | Importe |
|---|---|---|---|---|---|
| ATC00100 | h | CUADRILLA ALBAÑILERÍA, FORMADA POR OFICIAL 1ª Y PEÓN ESP. | 0.295 | 38.75 | 11.43 |
| TO00700 | h | OF. 1ª IMPERMEABILIZADOR | 0.1 | 19.85 | 1.99 |
| TO01100 | h | OF. 1ª SOLADOR | 0.3 | 19.85 | 5.96 |
| TP00100 | h | PEÓN ESPECIAL | 0.27 | 18.9 | 5.10 |
| AGL00200 | m3 | LECHADA DE CAL AÉREA CL 90 | 0.001 | 132.3 | 0.13 |
| AGM00500 | m3 | MORTERO DE CEMENTO M5 (1:6) CEM II/A-L 32,5 N | 0.041 | 54.58 | 2.24 |
| AGM01600 | m3 | MORTERO BASTARDO M10 (1:0,5:4) CEM II/A-L 32,5 N Y CAL | 0.021 | 100.17 | 2.10 |
| QW00100 | m3 | HORMIGÓN CELULAR | 0.15 | 37.87 | 5.68 |
| RS00600 | u | BALDOSA CERÁMICA 14x28 cm | 25 | 0.19 | 4.75 |
| XI00200 | kg | ADHESIVO PVC LÍQUIDO | 0.051 | 12.97 | 0.66 |
| XI01600 | m2 | LÁMINA VINILICA PVC FLEXIBLE 1 COMPT. 1 mm | 1.162 | 7.15 | 8.31 |
| XI02700 | kg | PINTURA OXIASFALTO | 1.515 | 1.64 | 2.48 |
| WW00400 | u | PEQUEÑO MATERIAL | 2 | 0.3 | 0.60 |
|  |  | Total |  |  | 51.43 |

**07HTF00061** m2 FALDÓN AZ. TRANS. S/HORMIG. 10 cm TEJIDO SEPARADOR 1 MEMB. BETÚN
Precio: 48.64
Faldón de azotea transitable formado por: capa de hormigón aligerado de 10 cm de espesor medio, capa de mortero de regulación, membrana de betún modificado de 4 mm de espesor, con armadura de polietileno, tejido separador, capa de arena de 2 cm, capa de mortero de protección, solería perdida y solado con baldosa cerámica de 14x28 cm recibido con mortero bastardo, colocado con juntas de 8 a 10 mm, incluso enlechado, con pasta de cal, avitolado de juntas y p.p. de solapes. Medido en proyección horizontal deduciendo huecos mayores de 1 m2.

| Código | Ud | Descripción | Rendimiento | Precio | Importe |
|---|---|---|---|---|---|
| ATC00100 | h | CUADRILLA ALBAÑILERÍA, FORMADA POR OFICIAL 1ª Y PEÓN ESP. | 0.295 | 38.75 | 11.43 |
| TO00700 | h | OF. 1ª IMPERMEABILIZADOR | 0.1 | 19.85 | 1.99 |
| TO01100 | h | OF. 1ª SOLADOR | 0.3 | 19.85 | 5.96 |
| TP00100 | h | PEÓN ESPECIAL | 0.27 | 18.9 | 5.10 |
| AA00200 | m3 | ARENA FINA | 0.021 | 12.92 | 0.27 |
| AGL00200 | m3 | LECHADA DE CAL AÉREA CL 90 | 0.001 | 132.3 | 0.13 |
| AGM00500 | m3 | MORTERO DE CEMENTO M5 (1:6) CEM II/A-L 32,5 N | 0.021 | 54.58 | 1.15 |
| AGM01600 | m3 | MORTERO BASTARDO M10 (1:0,5:4) CEM II/A-L 32,5 N Y CAL | 0.031 | 100.17 | 3.11 |
| FL00500 | mu | LADRILLO CERÁM. HUECO SENCILLO 24x11,5x4 cm | 0.037 | 61.71 | 2.28 |
| QW00100 | m3 | HORMIGÓN CELULAR | 0.1 | 37.87 | 3.79 |
| QW00800 | m2 | TEJIDO ANTIPUNZONAMIENTO 100 gr/m2 | 1.1 | 0.9 | 0.99 |
| RS00600 | u | BALDOSA CERÁMICA 14x28 cm | 25 | 0.19 | 4.75 |
| XI01800 | m2 | MEMBRANA BETÚN MODIF. ARM. DOBLE POLIETILENO 4 mm | 1.111 | 6.65 | 7.39 |
| WW00400 | u | PEQUEÑO MATERIAL | 1 | 0.3 | 0.30 |
|  |  | Total |  |  | 48.64 |

**07HTF00025** m2 FALDON AZ. TRANS. INVERTIDA 1 MEMB. BETÚN
Precio: 62.14
Faldón de azotea invertida transitable formado por: formación de pendiente suave con mortero M2,5 (1:8) espesor medio 5 cms; capa separadora , membrana bituminosa con elástomero de betún modificado con elastómeros SBS con armadura de fieltro de poliester terminación plástica LBM-40 FP SBS, capa separadora, aislamiento térmico de poliestireno extruido de 50 mm de espesor con juntas escalonadas a media madera, capa separadora antipunzonamiento , Capa de mortero M5 (1:6) de 5 cm de espesor y solado con baldosa cerámica de 14x28 cm recibido con mortero bastardo M10 (1:0,5:4), incluso enlechado con pasta de cal, avitolado y p.p. de solapes; construido según CTE. Medido la superficie ejecutada en proyección horizontal.

| Código | Ud | Descripción | Rendimiento | Precio | Importe |
|---|---|---|---|---|---|
| ATC00100 | h | CUADRILLA ALBAÑILERÍA, FORMADA POR OFICIAL 1ª Y PEÓN ESP. | 0.295 | 38.75 | 11.43 |
| TO00700 | h | OF. 1ª IMPERMEABILIZADOR | 0.1 | 19.85 | 1.99 |
| TO01100 | h | OF. 1ª SOLADOR | 0.3 | 19.85 | 5.96 |
| TP00100 | h | PEÓN ESPECIAL | 0.29 | 18.9 | 5.48 |
| AGL00200 | m3 | LECHADA DE CAL AÉREA CL 90 | 0.001 | 132.3 | 0.13 |
| AGM00500 | m3 | MORTERO DE CEMENTO M5 (1:6) CEM II/A-L 32,5 N | 0.052 | 54.58 | 2.84 |
| AGM00600 | m3 | MORTERO DE CEMENTO M2,5 (1:8) CEM II/A-L 32,5 N | 0.052 | 49.56 | 2.58 |
| AGM01600 | m3 | MORTERO BASTARDO M10 (1:0,5:4) CEM II/A-L 32,5 N Y CAL | 0.031 | 100.17 | 3.11 |
| QW01000 | m2 | TEJIDO SEPARADOR 70 gr/m2 | 2.2 | 0.73 | 1.61 |
| QW00800 | m2 | TEJIDO ANTIPUNZONAMIENTO 100 gr/m2 | 1.1 | 0.9 | 0.99 |
| RS00600 | u | BALDOSA CERÁMICA 14x28 cm | 25 | 0.19 | 4.75 |
| XI02350 | m2 | MEMBRANA BETÚN MODIF. SBS ARM. POLIESTER LBM 40 FP SBS | 1.111 | 4.85 | 5.39 |
| XT13825 | m2 | POLIESTIRENO EXTRUSIONADO EN PLANCHAS ALTA DENSDAD 50mm | 1.05 | 14.84 | 15.58 |
| WW00400 | u | PEQUEÑO MATERIAL | 1 | 0.3 | 0.30 |
|  |  | Total |  |  | 62.14 |

###### 07HTW Varios

**07HTW00001** m BORDE LIBRE EN FALDÓN DE HORMIG. ALIG. CON PLANCHA DE CINC
Precio: 20.56
Borde libre en faldón de hormigón aligerado, incluso maestra de tabicón de ladrillo hueco, remate de baldosa cerámica de 14x28 cm colocado a soga y plancha de cinc. Medida la longitud en verdadera magnitud.

| Código | Ud | Descripción | Rendimiento | Precio | Importe |
|---|---|---|---|---|---|
| ATC00100 | h | CUADRILLA ALBAÑILERÍA, FORMADA POR OFICIAL 1ª Y PEÓN ESP. | 0.3 | 38.75 | 11.63 |
| AGM00500 | m3 | MORTERO DE CEMENTO M5 (1:6) CEM II/A-L 32,5 N | 0.004 | 54.58 | 0.22 |
| AGM01600 | m3 | MORTERO BASTARDO M10 (1:0,5:4) CEM II/A-L 32,5 N Y CAL | 0.004 | 100.17 | 0.40 |
| FL00300 | mu | LADRILLO CERÁM. HUECO DOBLE 24x11,5x9 cm | 0.01 | 83.82 | 0.84 |
| QP02900 | m2 | PLANCHA DE CINC 0,82 mm ESP. | 0.156 | 44.04 | 6.87 |
| RW04900 | mu | BALDOSA CERÁMICA GOTERA | 0.004 | 150.1 | 0.60 |
|  |  | Total |  |  | 20.56 |

**07HTW00002** m BORDE LIBRE DE FALDÓN CON TABIQUILLOS CINC
Precio: 20.56
Borde libre de faldón con tabiquillos, incluso maestra de tabicón de ladrillo hueco, remate de baldosa cerámica de 14x28 cm colocado a soga y plancha de cinc. Medida la longitud en verdadera magnitud.

| Código | Ud | Descripción | Rendimiento | Precio | Importe |
|---|---|---|---|---|---|
| ATC00100 | h | CUADRILLA ALBAÑILERÍA, FORMADA POR OFICIAL 1ª Y PEÓN ESP. | 0.3 | 38.75 | 11.63 |
| AGM00500 | m3 | MORTERO DE CEMENTO M5 (1:6) CEM II/A-L 32,5 N | 0.004 | 54.58 | 0.22 |
| AGM01600 | m3 | MORTERO BASTARDO M10 (1:0,5:4) CEM II/A-L 32,5 N Y CAL | 0.004 | 100.17 | 0.40 |
| FL00300 | mu | LADRILLO CERÁM. HUECO DOBLE 24x11,5x9 cm | 0.01 | 83.82 | 0.84 |
| QP02900 | m2 | PLANCHA DE CINC 0,82 mm ESP. | 0.156 | 44.04 | 6.87 |
| RW04900 | mu | BALDOSA CERÁMICA GOTERA | 0.004 | 150.1 | 0.60 |
|  |  | Total |  |  | 20.56 |

**07HTW00003** m JUNTA DE DILATACIÓN PLOMO
Precio: 39.17
Junta de dilatación formada por: maestras de tabicón de ladrillo hueco, plancha de plomo, mastic para relleno de juntas y refuerzo de membrana. Medida la longitud en verdadera magnitud.

| Código | Ud | Descripción | Rendimiento | Precio | Importe |
|---|---|---|---|---|---|
| ATC00100 | h | CUADRILLA ALBAÑILERÍA, FORMADA POR OFICIAL 1ª Y PEÓN ESP. | 0.51 | 38.75 | 19.76 |
| TO00700 | h | OF. 1ª IMPERMEABILIZADOR | 0.07 | 19.85 | 1.39 |
| AGM00500 | m3 | MORTERO DE CEMENTO M5 (1:6) CEM II/A-L 32,5 N | 0.01 | 54.58 | 0.55 |
| FL00300 | mu | LADRILLO CERÁM. HUECO DOBLE 24x11,5x9 cm | 0.021 | 83.82 | 1.76 |
| QW00300 | kg | MASTIC ASFALTICO | 2 | 0.97 | 1.94 |
| QW00600 | kg | PLOMO EN PLANCHAS | 6 | 1.79 | 10.74 |
| XI01800 | m2 | MEMBRANA BETÚN MODIF. ARM. DOBLE POLIETILENO 4 mm | 0.455 | 6.65 | 3.03 |
|  |  | Total |  |  | 39.17 |

**07HTW00004** m BORDE LIBRE EN FALDÓN DE HORMIGÓN ALIGERADO
Precio: 11.33
Borde libre en faldón de hormigón aligerado, incluso maestra de tabicón de ladrillo hueco, remate con baldosa cerámica de 14x28 cm colocado a soga. Medida la longitud ejecutada.

| Código | Ud | Descripción | Rendimiento | Precio | Importe |
|---|---|---|---|---|---|
| ATC00100 | h | CUADRILLA ALBAÑILERÍA, FORMADA POR OFICIAL 1ª Y PEÓN ESP. | 0.25 | 38.75 | 9.69 |
| AGM00500 | m3 | MORTERO DE CEMENTO M5 (1:6) CEM II/A-L 32,5 N | 0.004 | 54.58 | 0.22 |
| AGM01600 | m3 | MORTERO BASTARDO M10 (1:0,5:4) CEM II/A-L 32,5 N Y CAL | 0.004 | 100.17 | 0.40 |
| FL00300 | mu | LADRILLO CERÁM. HUECO DOBLE 24x11,5x9 cm | 0.005 | 83.82 | 0.42 |
| RW04900 | mu | BALDOSA CERÁMICA GOTERA | 0.004 | 150.1 | 0.60 |
|  |  | Total |  |  | 11.33 |

**07HTW00023** m JUNTA DE DILATACIÓN EN FALDÓN AZ. TRANS. INVERTIDA
Precio: 78.08
Junta de dilatación en faldón de azotea invertida transitable formado por: maestra de tabicón de ladrillo hueco, obturador de espuma de polietileno de 40 mm de diámetro, refuerzo de membrana bituminosa con elastómero de betún modificado SBS con armadura de fieltro de poliester terminación plástica LBM-40 FP SBS, capa separadora, aislamiento térmico de poliestireno extruido de 50 mm de espesor con juntas escalonadas a media madera, capa separadora antipunzonamiento, capa de mortero M5 (1:6) de 5 cm de espesor, solado de baldosa cerámica de 14x28 cm, recibida con mortero bastardo M10 (1:0,5:4), obturador de espuma de polietileno de 40 mm de diámetro y sellado con masilla de poliuretano monocomponente de bajo módulo de elasticidad, incluso enlechado con pasta de cal, avitolado, material de agarre y p.p. de solapes y refuerzos.Medida la longitud ejecutada por el exterior

| Código | Ud | Descripción | Rendimiento | Precio | Importe |
|---|---|---|---|---|---|
| ATC00100 | h | CUADRILLA ALBAÑILERÍA, FORMADA POR OFICIAL 1ª Y PEÓN ESP. | 0.6 | 38.75 | 23.25 |
| TO00700 | h | OF. 1ª IMPERMEABILIZADOR | 0.2 | 19.85 | 3.97 |
| TO01100 | h | OF. 1ª SOLADOR | 0.6 | 19.85 | 11.91 |
| TO00100 | h | OF. 1ª ALBAÑILERÍA | 0.6 | 19.85 | 11.91 |
| AGL00200 | m3 | LECHADA DE CAL AÉREA CL 90 | 0.002 | 132.3 | 0.26 |
| AGM00500 | m3 | MORTERO DE CEMENTO M5 (1:6) CEM II/A-L 32,5 N | 0.131 | 54.58 | 7.15 |
| AGM01600 | m3 | MORTERO BASTARDO M10 (1:0,5:4) CEM II/A-L 32,5 N Y CAL | 0.012 | 100.17 | 1.20 |
| FL00300 | mu | LADRILLO CERÁM. HUECO DOBLE 24x11,5x9 cm | 0.021 | 83.82 | 1.76 |
| QW01000 | m2 | TEJIDO SEPARADOR 70 gr/m2 | 0.6 | 0.73 | 0.44 |
| QW00800 | m2 | TEJIDO ANTIPUNZONAMIENTO 100 gr/m2 | 0.03 | 0.9 | 0.03 |
| PW00210 | kg | MASILLA DE POLIURETANO MONOCOMPONENTE BAJO MÓD. ELASTICIDAD | 0.919 | 9.44 | 8.68 |
| RS00600 | u | BALDOSA CERÁMICA 14x28 cm | 7.326 | 0.19 | 1.39 |
| XI02350 | m2 | MEMBRANA BETÚN MODIF. SBS ARM. POLIESTER LBM 40 FP SBS | 0.5 | 4.85 | 2.43 |
| XI02505 | m | OBTURADOR DE ESPUMA POLIETILENO DIAM. 40 MM | 2.02 | 1.61 | 3.25 |
| XT13825 | m2 | POLIESTIRENO EXTRUSIONADO EN PLANCHAS ALTA DENSDAD 50mm | 0.03 | 14.84 | 0.45 |
|  |  | Total |  |  | 78.08 |

**07HTW00022** m BORDE LIBRE EN FALDÓN AZ. TRANS. INVERTIDA
Precio: 40
Borde libre en faldón de azotea invertida transitable formado por: ladrillo prensado con goterón, capa separadora, membrana bituminosa con elastómero de betún modificado SBS con armadura de fieltro de poliester terminación plástica LBM-40 FP SBS, capa separadora, maestra de fábrica de medio pie de ladrillo perforado con la primera hilada de ladrillo hueco por la soga, aislamiento térmico de poliestireno extruido de 50 mm de espesor con juntas escalonadas a media madera, capa separadora antipunzonamiento, capa de mortero M5 (1:6) de 5 cm de espesor y remate de baldosa cerámica de 14x28 cm colocado a soga, recibida con mortero bastardo M10 (1:0,5:4), incluso enlechado con pasta de cal, avitolado y p.p. de solapes y refuerzos. Medida la longitud ejecutada por el exterior

| Código | Ud | Descripción | Rendimiento | Precio | Importe |
|---|---|---|---|---|---|
| ATC00100 | h | CUADRILLA ALBAÑILERÍA, FORMADA POR OFICIAL 1ª Y PEÓN ESP. | 0.3 | 38.75 | 11.63 |
| TO00700 | h | OF. 1ª IMPERMEABILIZADOR | 0.1 | 19.85 | 1.99 |
| TO01100 | h | OF. 1ª SOLADOR | 0.3 | 19.85 | 5.96 |
| TO00100 | h | OF. 1ª ALBAÑILERÍA | 0.3 | 19.85 | 5.96 |
| AGL00200 | m3 | LECHADA DE CAL AÉREA CL 90 | 0.001 | 132.3 | 0.13 |
| AGM00500 | m3 | MORTERO DE CEMENTO M5 (1:6) CEM II/A-L 32,5 N | 0.116 | 54.58 | 6.33 |
| AGM01600 | m3 | MORTERO BASTARDO M10 (1:0,5:4) CEM II/A-L 32,5 N Y CAL | 0.006 | 100.17 | 0.60 |
| FL00300 | mu | LADRILLO CERÁM. HUECO DOBLE 24x11,5x9 cm | 0.008 | 83.82 | 0.67 |
| FL01300 | mu | LADRILLO CERÁM. PERF. TALADRO PEQUEÑO REVESTIR 24x11,5x5 cm | 0.004 | 73.92 | 0.30 |
| QW01000 | m2 | TEJIDO SEPARADOR 70 gr/m2 | 0.3 | 0.73 | 0.22 |
| QW00800 | m2 | TEJIDO ANTIPUNZONAMIENTO 100 gr/m2 | 0.015 | 0.9 | 0.01 |
| RS00600 | u | BALDOSA CERÁMICA 14x28 cm | 3.663 | 0.19 | 0.70 |
| RW02000 | u | LADRILLO 14x28 cm GOTERA CABEZA | 6.667 | 0.23 | 1.53 |
| RW04900 | mu | BALDOSA CERÁMICA GOTERA | 0.004 | 150.1 | 0.60 |
| XI02350 | m2 | MEMBRANA BETÚN MODIF. SBS ARM. POLIESTER LBM 40 FP SBS | 0.65 | 4.85 | 3.15 |
| XT13825 | m2 | POLIESTIRENO EXTRUSIONADO EN PLANCHAS ALTA DENSDAD 50mm | 0.015 | 14.84 | 0.22 |
|  |  | Total |  |  | 40 |

##### 07HW Varios (05/01/2008)

###### 07HWW Varios (05/01/2008)

#### 07I INCLINADAS (05/01/2008)

##### 07IF Fibrocemento

###### 07IFE Encuentros

**07IFE00001** m ENC. FALDÓN FIBROCEMENTO CON PARAMENTO EN CUMBRERA
Precio: 23.74
Encuentro de faldón de placa ondulada de fibrocemento granonda con paramentos en cumbrera, formado por: lima de encuentro y chapa de cinc recibida en roza de 5x5 cm, incluso p.p. de solapes, accesorios de fijación y juntas de estanqueidad. Medida la longitud en verdadera magnitud.

| Código | Ud | Descripción | Rendimiento | Precio | Importe |
|---|---|---|---|---|---|
| ATC00100 | h | CUADRILLA ALBAÑILERÍA, FORMADA POR OFICIAL 1ª Y PEÓN ESP. | 0.15 | 38.75 | 5.81 |
| AGM00500 | m3 | MORTERO DE CEMENTO M5 (1:6) CEM II/A-L 32,5 N | 0.003 | 54.58 | 0.16 |
| QP01800 | m | LIMA DE ENCUENTRO FIBROCEMENTO | 1.133 | 5.37 | 6.08 |
| QP02900 | m2 | PLANCHA DE CINC 0,82 mm ESP. | 0.253 | 44.04 | 11.14 |
| WW00300 | u | MATERIAL COMPLEMENTARIO O PZAS. ESPECIALES | 1 | 0.55 | 0.55 |
|  |  | Total |  |  | 23.74 |

**07IFE00002** m ENC. FALDÓN FIBROCEMENTO CON PARAMENTO LATERAL
Precio: 24.22
Encuentro de faldón de placa ondulada de fibrocemento granonda con paramentos laterales, formado por caballete angular liso de fibrocemento y chapa de cinc recibida en roza de 5x5 cm, incluso p.p. de solapes, accesorios de fijación y juntas de estanqueidad. Medida la longitud en verdadera magnitud.

| Código | Ud | Descripción | Rendimiento | Precio | Importe |
|---|---|---|---|---|---|
| ATC00100 | h | CUADRILLA ALBAÑILERÍA, FORMADA POR OFICIAL 1ª Y PEÓN ESP. | 0.25 | 38.75 | 9.69 |
| AGM00500 | m3 | MORTERO DE CEMENTO M5 (1:6) CEM II/A-L 32,5 N | 0.003 | 54.58 | 0.16 |
| QP00200 | m | CABALLETE ANGULAR FIBROCEMENTO | 1.133 | 4.34 | 4.92 |
| QP02900 | m2 | PLANCHA DE CINC 0,82 mm ESP. | 0.202 | 44.04 | 8.90 |
| WW00300 | u | MATERIAL COMPLEMENTARIO O PZAS. ESPECIALES | 1 | 0.55 | 0.55 |
|  |  | Total |  |  | 24.22 |

###### 07IFF Faldones

**07IFF00001** m2 FALDÓN DE PLACA ONDULADA DE FIBROCEMENTO
Precio: 15.46
Faldón de placa ondulada de fibrocemento (sin amianto) granonda, incluso p.p. de solapes, accesorios de fijación y juntas de estanqueidad. Medido en verdadera magnitud deduciendo huecos mayores de 1 m2.

| Código | Ud | Descripción | Rendimiento | Precio | Importe |
|---|---|---|---|---|---|
| ATC00100 | h | CUADRILLA ALBAÑILERÍA, FORMADA POR OFICIAL 1ª Y PEÓN ESP. | 0.15 | 38.75 | 5.81 |
| QP02500 | m2 | PLACA ONDULADA GRANONDA FIBROCEMENTO | 1.185 | 7.68 | 9.10 |
| WW00300 | u | MATERIAL COMPLEMENTARIO O PZAS. ESPECIALES | 1 | 0.55 | 0.55 |
|  |  | Total |  |  | 15.46 |

**07IFF00011** m2 FALDÓN DE PLACA ONDULADA DE FIBROCEMENTO COLOREADA
Precio: 17.62
Faldón de placa ondulada de fibrocemento (sin amianto) granonda, coloreada en su masa, incluso p.p. de solapes, accesorios de fijación y juntas de estanqueidad. Medido en verdadera magnitud deduciendo huecos mayores de 1 m2.

| Código | Ud | Descripción | Rendimiento | Precio | Importe |
|---|---|---|---|---|---|
| ATC00100 | h | CUADRILLA ALBAÑILERÍA, FORMADA POR OFICIAL 1ª Y PEÓN ESP. | 0.15 | 38.75 | 5.81 |
| QP02600 | m2 | PLACA ONDULADA GRANONDA FIBROCEMENTO COLOR | 1.185 | 9.5 | 11.26 |
| WW00300 | u | MATERIAL COMPLEMENTARIO O PZAS. ESPECIALES | 1 | 0.55 | 0.55 |
|  |  | Total |  |  | 17.62 |

###### 07IFL Limas

**07IFL00001** m CABALLETE ARTICULADO DE FIBROCEMENTO
Precio: 14.08
Caballete articulado de fibrocemento (sin amianto) colocado en faldón de placa ondulada granonda, incluso p.p. de solapes, accesorios de fijación y juntas de estanqueidad. Medido en verdadera magnitud.

| Código | Ud | Descripción | Rendimiento | Precio | Importe |
|---|---|---|---|---|---|
| ATC00100 | h | CUADRILLA ALBAÑILERÍA, FORMADA POR OFICIAL 1ª Y PEÓN ESP. | 0.15 | 38.75 | 5.81 |
| QP00300 | m | CABALLETE ARTICULADO FIBROCEMENTO | 1.133 | 6.81 | 7.72 |
| WW00300 | u | MATERIAL COMPLEMENTARIO O PZAS. ESPECIALES | 1 | 0.55 | 0.55 |
|  |  | Total |  |  | 14.08 |

**07IFL00002** m CABALLETE FIJO O CAMBIO DE PENDIENTE DE FIBROCEMENTO
Precio: 20.67
Caballete fijo o cambio de pendiente de fibrocemento, colocado en faldón de placa ondulada granonda, incluso p.p. de solapes, accesorios de fijación y juntas de estanqueidad. Medido en verdadera magnitud.

| Código | Ud | Descripción | Rendimiento | Precio | Importe |
|---|---|---|---|---|---|
| ATC00100 | h | CUADRILLA ALBAÑILERÍA, FORMADA POR OFICIAL 1ª Y PEÓN ESP. | 0.15 | 38.75 | 5.81 |
| QP00400 | m | CABALLETE CAMBIO DE PENDIENTE FIBROCEMENTO | 1.133 | 12.63 | 14.31 |
| WW00300 | u | MATERIAL COMPLEMENTARIO O PZAS. ESPECIALES | 1 | 0.55 | 0.55 |
|  |  | Total |  |  | 20.67 |

**07IFL00003** m CABALLETE PARA DIENTE DE SIERRA EN FIBROCEMENTO
Precio: 14.57
Caballete para diente de sierra en fibrocemento colocado en faldón de placa ondulada granonda, incluso p.p. de solapes, accesorios de fijación y juntas de estanqueidad. Medido en verdadera magnitud.

| Código | Ud | Descripción | Rendimiento | Precio | Importe |
|---|---|---|---|---|---|
| ATC00100 | h | CUADRILLA ALBAÑILERÍA, FORMADA POR OFICIAL 1ª Y PEÓN ESP. | 0.15 | 38.75 | 5.81 |
| QP00500 | m | CABALLETE DIENTE DE SIERRA FIBROCEMENTO | 1.133 | 7.25 | 8.21 |
| WW00300 | u | MATERIAL COMPLEMENTARIO O PZAS. ESPECIALES | 1 | 0.55 | 0.55 |
|  |  | Total |  |  | 14.57 |

**07IFL00004** m LIMATESA DE FIBROCEMENTO
Precio: 12.51
Limatesa de fibrocemento colocada en faldón de placa ondulada granonda, incluso p.p. de solapes, accesorios de fijación y juntas de estanqueidad. Medida la longitud en verdadera magnitud.

| Código | Ud | Descripción | Rendimiento | Precio | Importe |
|---|---|---|---|---|---|
| ATC00100 | h | CUADRILLA ALBAÑILERÍA, FORMADA POR OFICIAL 1ª Y PEÓN ESP. | 0.15 | 38.75 | 5.81 |
| QP01900 | m | LIMATESA FIBROCEMENTO | 1.133 | 5.43 | 6.15 |
| WW00300 | u | MATERIAL COMPLEMENTARIO O PZAS. ESPECIALES | 1 | 0.55 | 0.55 |
|  |  | Total |  |  | 12.51 |

**07IFL00005** m LIMAHOYA DE CHAPA DE CINC EN PLACA ONDULADA
Precio: 42.18
Limahoya de chapa de cinc de 0,82 mm de espesor y 50 cm de desarrollo mínimo, colocada en faldón de placa ondulada granonda, incluso p.p. de accesorios de fijación y juntas de estanqueidad. Medida la longitud en verdadera magnitud.

| Código | Ud | Descripción | Rendimiento | Precio | Importe |
|---|---|---|---|---|---|
| ATC00100 | h | CUADRILLA ALBAÑILERÍA, FORMADA POR OFICIAL 1ª Y PEÓN ESP. | 0.25 | 38.75 | 9.69 |
| QP02900 | m2 | PLANCHA DE CINC 0,82 mm ESP. | 0.707 | 44.04 | 31.14 |
| XI02700 | kg | PINTURA OXIASFALTO | 0.152 | 1.64 | 0.25 |
| WW00300 | u | MATERIAL COMPLEMENTARIO O PZAS. ESPECIALES | 2 | 0.55 | 1.10 |
|  |  | Total |  |  | 42.18 |

###### 07IFW Varios

**07IFW00001** m ALERO CON LIMA DE FIBROCEMENTO
Precio: 23.53
Alero con lima de fibrocemento (sin amianto) colocado en faldón de placa ondulada granonda, incluso p.p. de solapes, accesorios de fijación y juntas de estanqueidad. Medido en verdadera magnitud.

| Código | Ud | Descripción | Rendimiento | Precio | Importe |
|---|---|---|---|---|---|
| ATC00100 | h | CUADRILLA ALBAÑILERÍA, FORMADA POR OFICIAL 1ª Y PEÓN ESP. | 0.15 | 38.75 | 5.81 |
| QP00100 | m | ALERO FIBROCEMENTO | 1.133 | 15.64 | 17.72 |
|  |  | Total |  |  | 23.53 |

**07IFW00002** m REMATE LATERAL DE FIBROCEMENTO
Precio: 13.76
Remate lateral de fibrocemento (sin amianto) colocado en faldón de placa ondulada granonda, incluso p.p. de solapes, accesorios de fijación y juntas de estanqueidad. Medido en verdadera magnitud.

| Código | Ud | Descripción | Rendimiento | Precio | Importe |
|---|---|---|---|---|---|
| ATC00100 | h | CUADRILLA ALBAÑILERÍA, FORMADA POR OFICIAL 1ª Y PEÓN ESP. | 0.15 | 38.75 | 5.81 |
| QP03100 | m | REMATE LATERAL FIBROCEMENTO | 1.133 | 6.77 | 7.67 |
| WW00300 | u | MATERIAL COMPLEMENTARIO O PZAS. ESPECIALES | 0.5 | 0.55 | 0.28 |
|  |  | Total |  |  | 13.76 |

**07IFW00003** m CANALÓN VISTO DE FIBROCEMENTO
Precio: 13.73
Canalón visto de fibrocemento (sin amianto) de 150 mm de diámetro, colocado en faldón de placa ondulada, incluso p.p. de solapes, accesorios de fijación y juntas de estanqueidad. Medido en verdadera magnitud.

| Código | Ud | Descripción | Rendimiento | Precio | Importe |
|---|---|---|---|---|---|
| ATC00100 | h | CUADRILLA ALBAÑILERÍA, FORMADA POR OFICIAL 1ª Y PEÓN ESP. | 0.2 | 38.75 | 7.75 |
| QW01200 | m | CANALÓN FIBROCEMENTO DIÁM. 150 mm | 1.1 | 2.66 | 2.93 |
| WW00300 | u | MATERIAL COMPLEMENTARIO O PZAS. ESPECIALES | 5 | 0.55 | 2.75 |
| WW00400 | u | PEQUEÑO MATERIAL | 1 | 0.3 | 0.30 |
|  |  | Total |  |  | 13.73 |

##### 07IG Galvanizados

###### 07IGE Encuentros

**07IGE00001** m ENC. FALDÓN CHAPA CONF. AC. GALV. Y PARAM. EN CUMBRERA
Precio: 15.11
Encuentro de faldón de chapa conformada con paramento en cumbrera, formado por chapa lisa de acero galvanizado de 0,6 mm de espesor, con desarrollo mínimo de 50 cm, incluso p.p. de solapes, accesorios de fijación y juntas de estanqueidad. Medido en verdadera magnitud.

| Código | Ud | Descripción | Rendimiento | Precio | Importe |
|---|---|---|---|---|---|
| ATC00100 | h | CUADRILLA ALBAÑILERÍA, FORMADA POR OFICIAL 1ª Y PEÓN ESP. | 0.3 | 38.75 | 11.63 |
| QP01500 | m2 | CHAPA LISA DE ACERO GALVANIZADO 0,6 mm ESPESOR | 0.556 | 4.45 | 2.47 |
| QW00200 | m | JUNTA DE ESTANQUIDAD | 1 | 0.46 | 0.46 |
| WW00300 | u | MATERIAL COMPLEMENTARIO O PZAS. ESPECIALES | 1 | 0.55 | 0.55 |
|  |  | Total |  |  | 15.11 |

**07IGE00002** m ENC. FALDÓN CHAPA CONF. AC. GALV. Y PARAM. LATERAL
Precio: 21.27
Encuentro de faldón de chapa conformada con paramento lateral, formado por chapa lisa de acero galvanizado de 0,6 mm de espesor, acabado exteriormente con resina de poliéster silicona, con desarrollo mínimo 50 cm, incluso p.p. de solapes, accesorios de fijación y juntas de estanqueidad. Medido en verdadera magnitud.

| Código | Ud | Descripción | Rendimiento | Precio | Importe |
|---|---|---|---|---|---|
| ATC00100 | h | CUADRILLA ALBAÑILERÍA, FORMADA POR OFICIAL 1ª Y PEÓN ESP. | 0.3 | 38.75 | 11.63 |
| AGM00500 | m3 | MORTERO DE CEMENTO M5 (1:6) CEM II/A-L 32,5 N | 0.003 | 54.58 | 0.16 |
| QP01400 | m2 | CHAPA LISA DE ACERO GALV. POLIÉSTER EXT. 0,7 mm ESPESOR | 0.556 | 14.7 | 8.17 |
| QW00200 | m | JUNTA DE ESTANQUIDAD | 1 | 0.46 | 0.46 |
| WW00300 | u | MATERIAL COMPLEMENTARIO O PZAS. ESPECIALES | 1 | 0.55 | 0.55 |
| WW00400 | u | PEQUEÑO MATERIAL | 1 | 0.3 | 0.30 |
|  |  | Total |  |  | 21.27 |

**07IGE00005** m ENC. FALDÓN CHAPA CONF. AC. GALV. Y PARAM. EN CUMB. AC. POLIÉST.
Precio: 21.27
Encuentro de faldón de chapa conformada con paramento en cumbrera, formado por chapa lisa de 0,7 mm de espesor de acero galvanizado acabado exteriormente con resina de poliéster silicona con desarrollo mínimo de 50 cm, incluso p.p. de solapes, accesorios de fijación y juntas de estanqueidad. Medido em verdadera magnitud.

| Código | Ud | Descripción | Rendimiento | Precio | Importe |
|---|---|---|---|---|---|
| ATC00100 | h | CUADRILLA ALBAÑILERÍA, FORMADA POR OFICIAL 1ª Y PEÓN ESP. | 0.3 | 38.75 | 11.63 |
| AGM00500 | m3 | MORTERO DE CEMENTO M5 (1:6) CEM II/A-L 32,5 N | 0.003 | 54.58 | 0.16 |
| QP01400 | m2 | CHAPA LISA DE ACERO GALV. POLIÉSTER EXT. 0,7 mm ESPESOR | 0.556 | 14.7 | 8.17 |
| QW00200 | m | JUNTA DE ESTANQUIDAD | 1 | 0.46 | 0.46 |
| WW00300 | u | MATERIAL COMPLEMENTARIO O PZAS. ESPECIALES | 1 | 0.55 | 0.55 |
| WW00400 | u | PEQUEÑO MATERIAL | 1 | 0.3 | 0.30 |
|  |  | Total |  |  | 21.27 |

**07IGE00006** m ENC. FALDÓN CHAPA CONF. AC. GALV. Y PARAM. LATERAL AC. POLIÉST.
Precio: 21.27
Encuentro de faldón de chapa conformada con paramento lateral, formado por chapa lisa de acero galvanizado de 0,7 mm de espesor, acabado exteriormente con resina de poliéster silicona, con desarrollo mínimo 50 cm, incluso p.p. de solapes, accesorios de fijación y juntas de estanqueidad. Medido en verdadera magnitud.

| Código | Ud | Descripción | Rendimiento | Precio | Importe |
|---|---|---|---|---|---|
| ATC00100 | h | CUADRILLA ALBAÑILERÍA, FORMADA POR OFICIAL 1ª Y PEÓN ESP. | 0.3 | 38.75 | 11.63 |
| AGM00500 | m3 | MORTERO DE CEMENTO M5 (1:6) CEM II/A-L 32,5 N | 0.003 | 54.58 | 0.16 |
| QP01400 | m2 | CHAPA LISA DE ACERO GALV. POLIÉSTER EXT. 0,7 mm ESPESOR | 0.556 | 14.7 | 8.17 |
| QW00200 | m | JUNTA DE ESTANQUIDAD | 1 | 0.46 | 0.46 |
| WW00300 | u | MATERIAL COMPLEMENTARIO O PZAS. ESPECIALES | 1 | 0.55 | 0.55 |
| WW00400 | u | PEQUEÑO MATERIAL | 1 | 0.3 | 0.30 |
|  |  | Total |  |  | 21.27 |

###### 07IGF Faldones

**07IGF00001** m2 FALDÓN DE CHAPA CONFORMADA DE ACERO GALVANIZADO
Precio: 14.4
Faldón de chapa conformada de acero galvanizado de 0,6 mm de espesor, incluso p.p. de solapes,accesorios de fijación y juntas de estanqueidad. Medido en verdadera magnitud deduciendo huecos mayores de 1 m2.

| Código | Ud | Descripción | Rendimiento | Precio | Importe |
|---|---|---|---|---|---|
| ATC00100 | h | CUADRILLA ALBAÑILERÍA, FORMADA POR OFICIAL 1ª Y PEÓN ESP. | 0.15 | 38.75 | 5.81 |
| QP00900 | m2 | CHAPA CONFORMADA DE ACERO GALVANIZADO 0,6 mm ESPESOR | 1.313 | 5.84 | 7.67 |
| QW00200 | m | JUNTA DE ESTANQUIDAD | 0.15 | 0.46 | 0.07 |
| WW00300 | u | MATERIAL COMPLEMENTARIO O PZAS. ESPECIALES | 1 | 0.55 | 0.55 |
| WW00400 | u | PEQUEÑO MATERIAL | 1 | 0.3 | 0.30 |
|  |  | Total |  |  | 14.4 |

**07IGF00011** m2 FALDÓN DE PANEL AISLANTE CHAPA CONF. TIPO SANDWICH
Precio: 37.5
Faldón de panel aislante de chapa conformada tipo sandwich de 30 mm de espesor, formado por dos chapas conformadas de acero galvanizado de 0,5 mm de espesor, acabados exteriormente con resina de poliéster silicona y relleno interiormente por inyección con espuma de poliuretano rígido con una densidad de 40 kg/m3, incluso p.p. de tapajuntas de 0,7 mm de espesor del mismo material y acabado que las chapas del panel. Medido en verdadera magnitud deduciendo huecos mayores de 1 m2.

| Código | Ud | Descripción | Rendimiento | Precio | Importe |
|---|---|---|---|---|---|
| ATC00100 | h | CUADRILLA ALBAÑILERÍA, FORMADA POR OFICIAL 1ª Y PEÓN ESP. | 0.25 | 38.75 | 9.69 |
| QP00800 | m | TAPAJUNTA CHAPA LISA PARA PANEL SANDWICH ACAB. POLIÉSTER | 1.01 | 3.99 | 4.03 |
| QP02000 | m2 | PANEL SANDWICH 30 mm ACABADO INT. Y EXT. EN POLIÉSTER | 1.01 | 22.7 | 22.93 |
| WW00300 | u | MATERIAL COMPLEMENTARIO O PZAS. ESPECIALES | 1 | 0.55 | 0.55 |
| WW00400 | u | PEQUEÑO MATERIAL | 1 | 0.3 | 0.30 |
|  |  | Total |  |  | 37.5 |

###### 07IGL Limas

**07IGL00001** m CUMBRERA O LIMATESA CHAPA LISA AC. GALV.
Precio: 11.99
Cumbrera o limatesa de chapa lisa de acero galvanizado de 0,6 mm de espesor, con desarrollo mínimo de 50 cm, incluso p.p. de solapes, accesorios de fijación y juntas de estanqueidad. Medida la longitud en verdadera magnitud.

| Código | Ud | Descripción | Rendimiento | Precio | Importe |
|---|---|---|---|---|---|
| ATC00100 | h | CUADRILLA ALBAÑILERÍA, FORMADA POR OFICIAL 1ª Y PEÓN ESP. | 0.2 | 38.75 | 7.75 |
| QP01500 | m2 | CHAPA LISA DE ACERO GALVANIZADO 0,6 mm ESPESOR | 0.556 | 4.45 | 2.47 |
| QW00200 | m | JUNTA DE ESTANQUIDAD | 2 | 0.46 | 0.92 |
| WW00300 | u | MATERIAL COMPLEMENTARIO O PZAS. ESPECIALES | 1 | 0.55 | 0.55 |
| WW00400 | u | PEQUEÑO MATERIAL | 1 | 0.3 | 0.30 |
|  |  | Total |  |  | 11.99 |

**07IGL00002** m LIMAHOYA CHAPA LISA AC. GALV.
Precio: 18.03
Limahoya de chapa lisa de acero galvanizado de 0,6 mm de espesor, con desarrollo mínimo de 50 cm, incluso p.p. de solapes, accesorios de fijación y juntas de estanqueidad. Medida la longitud en verdadera magnitud.

| Código | Ud | Descripción | Rendimiento | Precio | Importe |
|---|---|---|---|---|---|
| ATC00100 | h | CUADRILLA ALBAÑILERÍA, FORMADA POR OFICIAL 1ª Y PEÓN ESP. | 0.35 | 38.75 | 13.56 |
| QP01500 | m2 | CHAPA LISA DE ACERO GALVANIZADO 0,6 mm ESPESOR | 0.606 | 4.45 | 2.70 |
| QW00200 | m | JUNTA DE ESTANQUIDAD | 2 | 0.46 | 0.92 |
| WW00300 | u | MATERIAL COMPLEMENTARIO O PZAS. ESPECIALES | 1 | 0.55 | 0.55 |
| WW00400 | u | PEQUEÑO MATERIAL | 1 | 0.3 | 0.30 |
|  |  | Total |  |  | 18.03 |

**07IGL00011** m CUMBRERA O LIMATESA CH. LISA AC. GALV. ACABADO POLIÉSTER
Precio: 22.15
Cumbrera o limatesa de chapa lisa de 0,7 mm de espesor de acero galvanizado acabado exteriormente con resina de poliéster silicona, con desarrollo mínimo de 50 cm, incluso p.p. de solapes, accesorios fijación y juntas de estanqueidad. Medida la longitud en verdadera magnitud.

| Código | Ud | Descripción | Rendimiento | Precio | Importe |
|---|---|---|---|---|---|
| ATC00100 | h | CUADRILLA ALBAÑILERÍA, FORMADA POR OFICIAL 1ª Y PEÓN ESP. | 0.2 | 38.75 | 7.75 |
| QP01400 | m2 | CHAPA LISA DE ACERO GALV. POLIÉSTER EXT. 0,7 mm ESPESOR | 0.859 | 14.7 | 12.63 |
| QW00200 | m | JUNTA DE ESTANQUIDAD | 2 | 0.46 | 0.92 |
| WW00300 | u | MATERIAL COMPLEMENTARIO O PZAS. ESPECIALES | 1 | 0.55 | 0.55 |
| WW00400 | u | PEQUEÑO MATERIAL | 1 | 0.3 | 0.30 |
|  |  | Total |  |  | 22.15 |

**07IGL00012** m LIMAHOYA CH. LISA AC. GALV. AC. POLIÉSTER
Precio: 22.75
Limahoya de chapa lisa de 0,7 mm de espesor de acero galvanizado acabado exteriormente con resina de poliéster silicona, con desarrollo mínimo de 50 cm, incluso p.p. de solapes, accesorios de fijación y juntas de estanqueidad. Medida la longitud en verdadera magnitud.

| Código | Ud | Descripción | Rendimiento | Precio | Importe |
|---|---|---|---|---|---|
| ATC00100 | h | CUADRILLA ALBAÑILERÍA, FORMADA POR OFICIAL 1ª Y PEÓN ESP. | 0.35 | 38.75 | 13.56 |
| QP01400 | m2 | CHAPA LISA DE ACERO GALV. POLIÉSTER EXT. 0,7 mm ESPESOR | 0.505 | 14.7 | 7.42 |
| QW00200 | m | JUNTA DE ESTANQUIDAD | 2 | 0.46 | 0.92 |
| WW00300 | u | MATERIAL COMPLEMENTARIO O PZAS. ESPECIALES | 1 | 0.55 | 0.55 |
| WW00400 | u | PEQUEÑO MATERIAL | 1 | 0.3 | 0.30 |
|  |  | Total |  |  | 22.75 |

###### 07IGW Varios

**07IGW00001** m REMATE LATERAL CHAPA LISA ACERO GALVANIZADO
Precio: 7.66
Remate lateral de chapa lisa de acero galvanizado de 0,6 mm de espesor, con desarrollo mínimo de 50 cm, incluso p.p. de solapes, accesorios de fijación y juntas de estanqueidad. Medido en verdadera magnitud.

| Código | Ud | Descripción | Rendimiento | Precio | Importe |
|---|---|---|---|---|---|
| ATC00100 | h | CUADRILLA ALBAÑILERÍA, FORMADA POR OFICIAL 1ª Y PEÓN ESP. | 0.1 | 38.75 | 3.88 |
| QP01500 | m2 | CHAPA LISA DE ACERO GALVANIZADO 0,6 mm ESPESOR | 0.556 | 4.45 | 2.47 |
| QW00200 | m | JUNTA DE ESTANQUIDAD | 1 | 0.46 | 0.46 |
| WW00300 | u | MATERIAL COMPLEMENTARIO O PZAS. ESPECIALES | 1 | 0.55 | 0.55 |
| WW00400 | u | PEQUEÑO MATERIAL | 1 | 0.3 | 0.30 |
|  |  | Total |  |  | 7.66 |

**07IGW00002** m CANALÓN CHAPA LISA ACERO GALVANIZADO
Precio: 15.64
Canalón de chapa lisa de acero galvanizado de 0,6 mm de espesor, con desarrollo mínimo de 50 cm, incluso p.p. de solapes, accesorios de fijación y juntas de estanqueidad. Medido en verdadera magnitud.

| Código | Ud | Descripción | Rendimiento | Precio | Importe |
|---|---|---|---|---|---|
| ATC00100 | h | CUADRILLA ALBAÑILERÍA, FORMADA POR OFICIAL 1ª Y PEÓN ESP. | 0.3 | 38.75 | 11.63 |
| QP01500 | m2 | CHAPA LISA DE ACERO GALVANIZADO 0,6 mm ESPESOR | 0.606 | 4.45 | 2.70 |
| QW00200 | m | JUNTA DE ESTANQUIDAD | 1 | 0.46 | 0.46 |
| WW00300 | u | MATERIAL COMPLEMENTARIO O PZAS. ESPECIALES | 1 | 0.55 | 0.55 |
| WW00400 | u | PEQUEÑO MATERIAL | 1 | 0.3 | 0.30 |
|  |  | Total |  |  | 15.64 |

**07IGW00011** m REMATE LATERAL CH. LISA AC. GALV. AC. POLIÉSTER
Precio: 13.36
Remate lateral de chapa lisa de 0,7 mm de espesor de acero galvanizado acabado exteriormente con resina de poliéster silicona, con desarrollo mínimo de 50 cm, incluso p.p. de solapes, accesorios de fijación y juntas de estanqueidad. Medido en verdadera magnitud.

| Código | Ud | Descripción | Rendimiento | Precio | Importe |
|---|---|---|---|---|---|
| ATC00100 | h | CUADRILLA ALBAÑILERÍA, FORMADA POR OFICIAL 1ª Y PEÓN ESP. | 0.1 | 38.75 | 3.88 |
| QP01400 | m2 | CHAPA LISA DE ACERO GALV. POLIÉSTER EXT. 0,7 mm ESPESOR | 0.556 | 14.7 | 8.17 |
| QW00200 | m | JUNTA DE ESTANQUIDAD | 1 | 0.46 | 0.46 |
| WW00300 | u | MATERIAL COMPLEMENTARIO O PZAS. ESPECIALES | 1 | 0.55 | 0.55 |
| WW00400 | u | PEQUEÑO MATERIAL | 1 | 0.3 | 0.30 |
|  |  | Total |  |  | 13.36 |

**07IGW00012** m CANALÓN CH. LISA AC. GALV. AC. POLIÉSTER
Precio: 55.38
Canalón de chapa lisa, formado por doble chapa de acero galvanizado de 0,8 mm, acabado exteriormente con resina de poliéster silicona con desarrollo mínimo de 100 cm, aislamiento intermedio de fibra de vidrio de 30 mm con papel kraff alquitranado, incluso p.p. de solapes, accesorios de fijación y juntas de estanqueidad. Medido en verdadera magnitud.

| Código | Ud | Descripción | Rendimiento | Precio | Importe |
|---|---|---|---|---|---|
| ATC00100 | h | CUADRILLA ALBAÑILERÍA, FORMADA POR OFICIAL 1ª Y PEÓN ESP. | 0.8 | 38.75 | 31.00 |
| QP01600 | m2 | CHAPA LISA DE ACERO GALVANIZADO 0,8 mm ESPESOR | 2.222 | 6.5 | 14.44 |
| QW00200 | m | JUNTA DE ESTANQUIDAD | 1 | 0.46 | 0.46 |
| XT11400 | m2 | PANEL RÍGIDO FIB. VIDR. RECUBIERTO ESP. 30 mm DENS. 110 kg/m3 | 0.909 | 7.07 | 6.43 |
| WW00300 | u | MATERIAL COMPLEMENTARIO O PZAS. ESPECIALES | 5 | 0.55 | 2.75 |
| WW00400 | u | PEQUEÑO MATERIAL | 1 | 0.3 | 0.30 |
|  |  | Total |  |  | 55.38 |

##### 07IL Aleaciones ligeras

###### 07ILE Encuentros

**07ILE00001** m ENC. FALDÓN CHAPA CONF. ALUMINIO CON PARAM. EN CUMBRERA
Precio: 27.19
Encuentro de faldón de chapa conformada con paramento en cumbrera, formado por chapa de aluminio anodizado en su color de 0,9 mm de espesor, con desarrollo mínimo de 50 cm, incluso p.p. de solapes, accesorios de fijación y juntas de estanqueidad. Medido en verdadera magnitud.

| Código | Ud | Descripción | Rendimiento | Precio | Importe |
|---|---|---|---|---|---|
| TO01600 | h | OF. 1ª CERRAJERO-CHAPISTA | 0.3 | 19.85 | 5.96 |
| TP00100 | h | PEÓN ESPECIAL | 0.3 | 18.9 | 5.67 |
| AGM00500 | m3 | MORTERO DE CEMENTO M5 (1:6) CEM II/A-L 32,5 N | 0.003 | 54.58 | 0.16 |
| QP01000 | m2 | CHAPA DE ALUMINIO ANODIZADO 0,9 mm ESP. | 0.556 | 25.35 | 14.09 |
| QW00200 | m | JUNTA DE ESTANQUIDAD | 1 | 0.46 | 0.46 |
| WW00300 | u | MATERIAL COMPLEMENTARIO O PZAS. ESPECIALES | 1 | 0.55 | 0.55 |
| WW00400 | u | PEQUEÑO MATERIAL | 1 | 0.3 | 0.30 |
|  |  | Total |  |  | 27.19 |

**07ILE00002** m ENC. FALDÓN CHAPA CONF. ALUMINIO CON PARAM. LATERAL
Precio: 27.19
Encuentro de faldón de chapa conformada con paramento lateral, formado por chapa de aluminio anodizado en su color de 0,9 mm con desarrollo mínimo de 50 cm, incluso p.p. de solapes, accesorios de fijación y juntas de estanqueidad. Medido en verdadera magnitud.

| Código | Ud | Descripción | Rendimiento | Precio | Importe |
|---|---|---|---|---|---|
| TO01600 | h | OF. 1ª CERRAJERO-CHAPISTA | 0.3 | 19.85 | 5.96 |
| TP00100 | h | PEÓN ESPECIAL | 0.3 | 18.9 | 5.67 |
| AGM00500 | m3 | MORTERO DE CEMENTO M5 (1:6) CEM II/A-L 32,5 N | 0.003 | 54.58 | 0.16 |
| QP01000 | m2 | CHAPA DE ALUMINIO ANODIZADO 0,9 mm ESP. | 0.556 | 25.35 | 14.09 |
| QW00200 | m | JUNTA DE ESTANQUIDAD | 1 | 0.46 | 0.46 |
| WW00300 | u | MATERIAL COMPLEMENTARIO O PZAS. ESPECIALES | 1 | 0.55 | 0.55 |
| WW00400 | u | PEQUEÑO MATERIAL | 1 | 0.3 | 0.30 |
|  |  | Total |  |  | 27.19 |

###### 07ILF Faldones

**07ILF00001** m2 FALDÓN DE CHAPA CONFORMADA DE ALUMINIO
Precio: 32.05
Faldón de chapa conformada de aluminio anodizado en su color de 0,7 mm de espesor, incluso p.p. de solapes, accesorios de fijación y juntas de estanqueidad. Medido en verdadera magnitud deduciendo huecos mayores de 1 m2.

| Código | Ud | Descripción | Rendimiento | Precio | Importe |
|---|---|---|---|---|---|
| TO01600 | h | OF. 1ª CERRAJERO-CHAPISTA | 0.15 | 19.85 | 2.98 |
| TP00100 | h | PEÓN ESPECIAL | 0.15 | 18.9 | 2.84 |
| QP01100 | m2 | CHAPA DE ALUMINIO CONFORMADA 0,7 mm ESP. | 1.313 | 19.06 | 25.03 |
| QW00200 | m | JUNTA DE ESTANQUIDAD | 0.15 | 0.46 | 0.07 |
| WW00300 | u | MATERIAL COMPLEMENTARIO O PZAS. ESPECIALES | 1.5 | 0.55 | 0.83 |
| WW00400 | u | PEQUEÑO MATERIAL | 1 | 0.3 | 0.30 |
|  |  | Total |  |  | 32.05 |

###### 07ILL Limas

**07ILL00001** m CUMBRERA A LIMATESA CHAPA LISA ALUM. EN FALDÓN CHAPA CONF.
Precio: 26.17
Cumbrera o limatesa de chapa lisa de aluminio anodizado en su color de 0,9 mm de espesor, con desarrollo mínimo de 50 cm, colocado en faldón de chapa conformada, incluso p.p. de solapes, accesorios de fijación y juntas de estanqueidad. Medida la longitud en verdadera magnitud.

| Código | Ud | Descripción | Rendimiento | Precio | Importe |
|---|---|---|---|---|---|
| TO01600 | h | OF. 1ª CERRAJERO-CHAPISTA | 0.2 | 19.85 | 3.97 |
| TP00100 | h | PEÓN ESPECIAL | 0.2 | 18.9 | 3.78 |
| QP01000 | m2 | CHAPA DE ALUMINIO ANODIZADO 0,9 mm ESP. | 0.657 | 25.35 | 16.65 |
| QW00200 | m | JUNTA DE ESTANQUIDAD | 2 | 0.46 | 0.92 |
| WW00300 | u | MATERIAL COMPLEMENTARIO O PZAS. ESPECIALES | 1 | 0.55 | 0.55 |
| WW00400 | u | PEQUEÑO MATERIAL | 1 | 0.3 | 0.30 |
|  |  | Total |  |  | 26.17 |

**07ILL00002** m LIMAHOYA CHAPA LISA ALUM. EN FALDÓN CHAPA CONF.
Precio: 31.99
Limahoya de chapa lisa de aluminio anodizado en su color de 0,9 mm de espesor, con desarrollo mínimo de 50 cm, colocado en faldón de chapa conformada, incluso p.p. de solapes, accesorios de fijación y juntas de estanqueidad. Medida la longitud en verdadera magnitud.

| Código | Ud | Descripción | Rendimiento | Precio | Importe |
|---|---|---|---|---|---|
| TO01600 | h | OF. 1ª CERRAJERO-CHAPISTA | 0.35 | 19.85 | 6.95 |
| TP00100 | h | PEÓN ESPECIAL | 0.35 | 18.9 | 6.62 |
| QP01000 | m2 | CHAPA DE ALUMINIO ANODIZADO 0,9 mm ESP. | 0.657 | 25.35 | 16.65 |
| QW00200 | m | JUNTA DE ESTANQUIDAD | 2 | 0.46 | 0.92 |
| WW00300 | u | MATERIAL COMPLEMENTARIO O PZAS. ESPECIALES | 1 | 0.55 | 0.55 |
| WW00400 | u | PEQUEÑO MATERIAL | 1 | 0.3 | 0.30 |
|  |  | Total |  |  | 31.99 |

###### 07ILW Varios

**07ILW00001** m REMATE LATERAL CHAPA LISA ALUM. EN FALDÓN CHAPA CONF.
Precio: 29.83
Remate lateral de chapa lisa de aluminio anodizado en su color de 0,9 mm de espesor, con desarrollo mínimo de 80 cm, colocado en faldón de chapa conformada, incluso p.p. de solapes, accesorios de fijación y juntas de estanqueidad. Medido en verdadera magnitud.

| Código | Ud | Descripción | Rendimiento | Precio | Importe |
|---|---|---|---|---|---|
| TO01600 | h | OF. 1ª CERRAJERO-CHAPISTA | 0.1 | 19.85 | 1.99 |
| TP00100 | h | PEÓN ESPECIAL | 0.1 | 18.9 | 1.89 |
| QP01000 | m2 | CHAPA DE ALUMINIO ANODIZADO 0,9 mm ESP. | 0.96 | 25.35 | 24.34 |
| QW00200 | m | JUNTA DE ESTANQUIDAD | 1 | 0.46 | 0.46 |
| WW00300 | u | MATERIAL COMPLEMENTARIO O PZAS. ESPECIALES | 1 | 0.55 | 0.55 |
| WW00400 | u | PEQUEÑO MATERIAL | 2 | 0.3 | 0.60 |
|  |  | Total |  |  | 29.83 |

**07ILW00002** m CANALÓN CHAPA LISA ALUM. EN FALDÓN CHAPA CONF.
Precio: 32.16
Canalón de chapa lisa de aluminio anodizado en su color de 0,9 mm de espesor, con desarrollo mínimo de 50 cm, colocado en faldón de chapa conformada, incluso p.p. de solapes, accesorios de fijación y juntas de estanqueidad. Medido en verdadera magnitud.

| Código | Ud | Descripción | Rendimiento | Precio | Importe |
|---|---|---|---|---|---|
| TO01600 | h | OF. 1ª CERRAJERO-CHAPISTA | 0.3 | 19.85 | 5.96 |
| TP00100 | h | PEÓN ESPECIAL | 0.3 | 18.9 | 5.67 |
| QP01000 | m2 | CHAPA DE ALUMINIO ANODIZADO 0,9 mm ESP. | 0.758 | 25.35 | 19.22 |
| QW00200 | m | JUNTA DE ESTANQUIDAD | 1 | 0.46 | 0.46 |
| WW00300 | u | MATERIAL COMPLEMENTARIO O PZAS. ESPECIALES | 1 | 0.55 | 0.55 |
| WW00400 | u | PEQUEÑO MATERIAL | 1 | 0.3 | 0.30 |
|  |  | Total |  |  | 32.16 |

##### 07IP Pizarra

###### 07IPE Encuentros

**07IPE00001** m ENC. FALDÓN PIZARRA CON PARAM. EN CUMBRERA
Precio: 22.66
Encuentro de faldón de pizarra con paramento de cumbrera, formado por chapa de cinc de 0,6 mm de espesor y 50 cm de desarrollo total, incluso p.p. de solapes y clavos de acero galvanizado. Medido en verdadera magnitud.

| Código | Ud | Descripción | Rendimiento | Precio | Importe |
|---|---|---|---|---|---|
| ATC00100 | h | CUADRILLA ALBAÑILERÍA, FORMADA POR OFICIAL 1ª Y PEÓN ESP. | 0.2 | 38.75 | 7.75 |
| AGM00500 | m3 | MORTERO DE CEMENTO M5 (1:6) CEM II/A-L 32,5 N | 0.004 | 54.58 | 0.22 |
| QP03000 | m2 | PLANCHA DE CINC 0,60 mm ESP. | 0.556 | 24.89 | 13.84 |
| WW00300 | u | MATERIAL COMPLEMENTARIO O PZAS. ESPECIALES | 1 | 0.55 | 0.55 |
| WW00400 | u | PEQUEÑO MATERIAL | 1 | 0.3 | 0.30 |
|  |  | Total |  |  | 22.66 |

**07IPE00002** m ENC. FALDÓN PIZARRA CON PARAM. LATERAL
Precio: 40.32
Encuentro de faldón de pizarra con paramento lateral formado por tres chapas de cinc, recibidas en roza de 5x5 cm, incluso p.p. de solapes y clavos de acero galvanizado. Medido en verdadera magnitud.

| Código | Ud | Descripción | Rendimiento | Precio | Importe |
|---|---|---|---|---|---|
| ATC00100 | h | CUADRILLA ALBAÑILERÍA, FORMADA POR OFICIAL 1ª Y PEÓN ESP. | 0.35 | 38.75 | 13.56 |
| AGM00500 | m3 | MORTERO DE CEMENTO M5 (1:6) CEM II/A-L 32,5 N | 0.004 | 54.58 | 0.22 |
| QP03000 | m2 | PLANCHA DE CINC 0,60 mm ESP. | 1.01 | 24.89 | 25.14 |
| WW00300 | u | MATERIAL COMPLEMENTARIO O PZAS. ESPECIALES | 2 | 0.55 | 1.10 |
| WW00400 | u | PEQUEÑO MATERIAL | 1 | 0.3 | 0.30 |
|  |  | Total |  |  | 40.32 |

###### 07IPF Faldones

**07IPF00001** m2 FALDÓN DE PIZARRA
Precio: 46.46
Faldón de pizarra fijada con ganchos clavados a entablado de madera de pino, incluso p.p. de rastreles. Medido en verdadera magnitud deduciendo huecos mayores de 1 m2.

| Código | Ud | Descripción | Rendimiento | Precio | Importe |
|---|---|---|---|---|---|
| ATC00100 | h | CUADRILLA ALBAÑILERÍA, FORMADA POR OFICIAL 1ª Y PEÓN ESP. | 0.6 | 38.75 | 23.25 |
| CM00200 | m3 | MADERA DE PINO EN TABLA | 0.03 | 195.18 | 5.86 |
| CM00800 | m | RASTREL PINO FLANDES 60x30 mm | 2 | 1.63 | 3.26 |
| QZ00100 | m2 | PIEZAS DE PIZARRA PARA TEJADO | 1.01 | 12.56 | 12.69 |
| WW00300 | u | MATERIAL COMPLEMENTARIO O PZAS. ESPECIALES | 2 | 0.55 | 1.10 |
| WW00400 | u | PEQUEÑO MATERIAL | 1 | 0.3 | 0.30 |
|  |  | Total |  |  | 46.46 |

###### 07IPL Limas

**07IPL00001** m CUMBRERA CON CHAPA DE CINC EN FALDÓN DE PIZARRA
Precio: 26.37
Cumbrera con acabado de chapa de cinc de 0,6 mm de espesor y 40 cm, de desarrollo total, colocada en faldón de pizarra, incluso p.p. de solapes, listones de pino y clavos de acero galvanizado. Medido en verdadera magnitud.

| Código | Ud | Descripción | Rendimiento | Precio | Importe |
|---|---|---|---|---|---|
| ATC00100 | h | CUADRILLA ALBAÑILERÍA, FORMADA POR OFICIAL 1ª Y PEÓN ESP. | 0.25 | 38.75 | 9.69 |
| CM00800 | m | RASTREL PINO FLANDES 60x30 mm | 2 | 1.63 | 3.26 |
| QP03000 | m2 | PLANCHA DE CINC 0,60 mm ESP. | 0.505 | 24.89 | 12.57 |
| WW00300 | u | MATERIAL COMPLEMENTARIO O PZAS. ESPECIALES | 1 | 0.55 | 0.55 |
| WW00400 | u | PEQUEÑO MATERIAL | 1 | 0.3 | 0.30 |
|  |  | Total |  |  | 26.37 |

**07IPL00002** m LIMAHOYA CON CHAPA DE CINC EN FALDÓN DE PIZARRA
Precio: 25.62
Limahoya de chapa de cinc de 0,6 mm de espesor y 50 cm de desarrollo total, colocada en faldón de pizarra, incluso p.p. de solapes y clavos de acero galvanizado. Medida la longitud en verdadera magnitud.

| Código | Ud | Descripción | Rendimiento | Precio | Importe |
|---|---|---|---|---|---|
| ATC00100 | h | CUADRILLA ALBAÑILERÍA, FORMADA POR OFICIAL 1ª Y PEÓN ESP. | 0.25 | 38.75 | 9.69 |
| QP03000 | m2 | PLANCHA DE CINC 0,60 mm ESP. | 0.606 | 24.89 | 15.08 |
| WW00300 | u | MATERIAL COMPLEMENTARIO O PZAS. ESPECIALES | 1 | 0.55 | 0.55 |
| WW00400 | u | PEQUEÑO MATERIAL | 1 | 0.3 | 0.30 |
|  |  | Total |  |  | 25.62 |

###### 07IPW Varios

**07IPW00001** m CANALÓN CHAPA DE CINC EN FALDÓN DE PIZARRA
Precio: 29.76
Canalón de chapa de cinc de 0,6 mm de espesor y 50 cm de desarrollo total, colocado en faldón de pizarra, incluso p.p. de solapes y clavos de acero galvanizado. Medido en verdadera magnitud.

| Código | Ud | Descripción | Rendimiento | Precio | Importe |
|---|---|---|---|---|---|
| ATC00100 | h | CUADRILLA ALBAÑILERÍA, FORMADA POR OFICIAL 1ª Y PEÓN ESP. | 0.3 | 38.75 | 11.63 |
| QP03000 | m2 | PLANCHA DE CINC 0,60 mm ESP. | 0.606 | 24.89 | 15.08 |
| WW00300 | u | MATERIAL COMPLEMENTARIO O PZAS. ESPECIALES | 5 | 0.55 | 2.75 |
| WW00400 | u | PEQUEÑO MATERIAL | 1 | 0.3 | 0.30 |
|  |  | Total |  |  | 29.76 |

##### 07IS Sintéticas (05/01/2008)

###### 07ISE Encuentros (05/01/2008)

###### 07ISF Faldones

**07ISF00001** m2 FALDÓN PLACA ONDULADA POLIÉSTER REFORZADO INCOLORO
Precio: 22.09
Faldón de placa ondulada de poliéster reforzado con fibra de vidrio incoloro, incluso p.p. de solapes, accesorios de fijación y juntas de estanqueidad. Medido en verdadera magnitud deduciendo huecos mayores de 1 m2.

| Código | Ud | Descripción | Rendimiento | Precio | Importe |
|---|---|---|---|---|---|
| ATC00100 | h | CUADRILLA ALBAÑILERÍA, FORMADA POR OFICIAL 1ª Y PEÓN ESP. | 0.15 | 38.75 | 5.81 |
| QP02700 | m2 | PLACA ONDULADA DE POLIÉSTER REFORZADO | 1.162 | 13.12 | 15.25 |
| QW00200 | m | JUNTA DE ESTANQUIDAD | 0.4 | 0.46 | 0.18 |
| WW00300 | u | MATERIAL COMPLEMENTARIO O PZAS. ESPECIALES | 1 | 0.55 | 0.55 |
| WW00400 | u | PEQUEÑO MATERIAL | 1 | 0.3 | 0.30 |
|  |  | Total |  |  | 22.09 |

**07ISF00011** m2 FALDÓN PLACA ONDULADA POLIÉSTER REFORZADO COLOREADO
Precio: 22.09
Faldón de placa ondulada de poliéster reforzado con fibra de vidrio, coloreado en su masa, incluso p.p. de solapes, accesorios de fijación y juntas de estanqueidad. Medido en verdadera magnitud deduciendo huecos mayores de 1 m2.

| Código | Ud | Descripción | Rendimiento | Precio | Importe |
|---|---|---|---|---|---|
| ATC00100 | h | CUADRILLA ALBAÑILERÍA, FORMADA POR OFICIAL 1ª Y PEÓN ESP. | 0.15 | 38.75 | 5.81 |
| QP02800 | m2 | PLACA ONDULADA DE POLIÉSTER REFORZADO COLOR | 1.162 | 13.12 | 15.25 |
| QW00200 | m | JUNTA DE ESTANQUIDAD | 0.4 | 0.46 | 0.18 |
| WW00300 | u | MATERIAL COMPLEMENTARIO O PZAS. ESPECIALES | 1 | 0.55 | 0.55 |
| WW00400 | u | PEQUEÑO MATERIAL | 1 | 0.3 | 0.30 |
|  |  | Total |  |  | 22.09 |

###### 07ISL Limas (05/01/2008)

###### 07ISW Varios

**07ISW00001** m CANALÓN VISTO DE PVC RÍGIDO DE 150 mm DE DIÁM.
Precio: 18.65
Canalón visto de PVC rígido de 150 mm de diámetro colocado en faldón de placa ondulada, incluso p.p. de solapes, accesorios de fijación y juntas de estanqueidad. Medido en verdadera magnitud.

| Código | Ud | Descripción | Rendimiento | Precio | Importe |
|---|---|---|---|---|---|
| ATC00100 | h | CUADRILLA ALBAÑILERÍA, FORMADA POR OFICIAL 1ª Y PEÓN ESP. | 0.3 | 38.75 | 11.63 |
| QW00200 | m | JUNTA DE ESTANQUIDAD | 0.3 | 0.46 | 0.14 |
| QW01100 | m | CANALÓN DE PVC DIÁM. 150 mm | 1.1 | 3.48 | 3.83 |
| WW00300 | u | MATERIAL COMPLEMENTARIO O PZAS. ESPECIALES | 5 | 0.55 | 2.75 |
| WW00400 | u | PEQUEÑO MATERIAL | 1 | 0.3 | 0.30 |
|  |  | Total |  |  | 18.65 |

##### 07IT Tejas

###### 07ITE Encuentros

**07ITE00001** m ENC. FALDÓN TEJAS PLANAS O CURVAS Y PARAM. LATERAL CHAPA CINC
Precio: 18.14
Encuentro de faldón de tejas planas o curvas con paramento lateral, formado por chapa de cinc de 0,6 mm de espesor en dos piezas, recibidas en rozas de 5x5 cm, incluso p.p. de solapes. Medido en verdadera magnitud.

| Código | Ud | Descripción | Rendimiento | Precio | Importe |
|---|---|---|---|---|---|
| ATC00100 | h | CUADRILLA ALBAÑILERÍA, FORMADA POR OFICIAL 1ª Y PEÓN ESP. | 0.15 | 38.75 | 5.81 |
| AGM00500 | m3 | MORTERO DE CEMENTO M5 (1:6) CEM II/A-L 32,5 N | 0.003 | 54.58 | 0.16 |
| QP03000 | m2 | PLANCHA DE CINC 0,60 mm ESP. | 0.455 | 24.89 | 11.32 |
| WW00300 | u | MATERIAL COMPLEMENTARIO O PZAS. ESPECIALES | 1 | 0.55 | 0.55 |
| WW00400 | u | PEQUEÑO MATERIAL | 1 | 0.3 | 0.30 |
|  |  | Total |  |  | 18.14 |

**07ITE00002** m ENC. FALDÓN TEJAS PLANAS O CURVAS Y PARAM. LATERAL TEJAS
Precio: 16.52
Encuentro de faldón de tejas planas o curvas con paramento lateral, formado por tejas de igual calidad, colocadas con solapes no menores a 1/3 de la longitud de la teja y recibidas con mortero M2,5 (1:8) en rozas de 5x5 cm, incluso lecho de apoyo. Medido en verdadera magnitud.

| Código | Ud | Descripción | Rendimiento | Precio | Importe |
|---|---|---|---|---|---|
| ATC00100 | h | CUADRILLA ALBAÑILERÍA, FORMADA POR OFICIAL 1ª Y PEÓN ESP. | 0.25 | 38.75 | 9.69 |
| AGM00600 | m3 | MORTERO DE CEMENTO M2,5 (1:8) CEM II/A-L 32,5 N | 0.103 | 49.56 | 5.10 |
| QT00700 | u | TEJA CERÁMICA CURVA | 5.4 | 0.32 | 1.73 |
|  |  | Total |  |  | 16.52 |

###### 07ITF Faldones

**07ITF00001** m2 FALDÓN DE TEJAS CURVAS DE CERÁMICA PRIMERA CALIDAD
Precio: 36.67
Faldón de tejas curvas de cerámica de primera calidad colocadas por hiladas paralelas al alero, con solapes no inferiores a 1/3 de la longitud de la teja, asentadas sobre barro enriquecido con cal grasa, incluso p.p. de recibido de una cada cinco hiladas perpendiculares al alero con mortero M2,5 (1:8). Medido en verdadera magnitud deduciendo huecos mayores de 1 m2.

| Código | Ud | Descripción | Rendimiento | Precio | Importe |
|---|---|---|---|---|---|
| ATC00100 | h | CUADRILLA ALBAÑILERÍA, FORMADA POR OFICIAL 1ª Y PEÓN ESP. | 0.55 | 38.75 | 21.31 |
| AGM00600 | m3 | MORTERO DE CEMENTO M2,5 (1:8) CEM II/A-L 32,5 N | 0.031 | 49.56 | 1.54 |
| QT00700 | u | TEJA CERÁMICA CURVA | 43.2 | 0.32 | 13.82 |
|  |  | Total |  |  | 36.67 |

**07ITF00002** m2 FALDÓN DE TEJAS DE MORTERO DE CEMENTO
Precio: 24.03
Faldón de tejas de mortero de cemento con adición de pigmentos, colocadas por hiladas paralelas al alero, con solapes según las características de las tejas, recibidas en su parte superior con mortero M2,5 (1:8), incluso p.p. de piezas especiales. Medido en verdadera magnitud deduciendo huecos mayores de 1 m2.

| Código | Ud | Descripción | Rendimiento | Precio | Importe |
|---|---|---|---|---|---|
| ATC00100 | h | CUADRILLA ALBAÑILERÍA, FORMADA POR OFICIAL 1ª Y PEÓN ESP. | 0.35 | 38.75 | 13.56 |
| AGM00600 | m3 | MORTERO DE CEMENTO M2,5 (1:8) CEM II/A-L 32,5 N | 0.031 | 49.56 | 1.54 |
| QT00900 | u | TEJA HORMIGÓN COLOREADO | 10.3 | 0.84 | 8.65 |
| WW00300 | u | MATERIAL COMPLEMENTARIO O PZAS. ESPECIALES | 0.5 | 0.55 | 0.28 |
|  |  | Total |  |  | 24.03 |

**07ITF00003** m2 FALDÓN DE TEJAS PLANAS CERÁMICAS
Precio: 20.68
Faldón de tejas planas cerámicas colocadas por hiladas paralelas al alero, con solapes según las características de las tejas, recibidas en su parte superior con mortero M2,5 (1:8), incluso p.p. de piezas especiales. Medido en verdadera magnitud deduciendo huecos mayores de 1 m2.

| Código | Ud | Descripción | Rendimiento | Precio | Importe |
|---|---|---|---|---|---|
| ATC00100 | h | CUADRILLA ALBAÑILERÍA, FORMADA POR OFICIAL 1ª Y PEÓN ESP. | 0.35 | 38.75 | 13.56 |
| AGM00600 | m3 | MORTERO DE CEMENTO M2,5 (1:8) CEM II/A-L 32,5 N | 0.031 | 49.56 | 1.54 |
| QT00800 | u | TEJA CERÁMICA PLANA | 10.6 | 0.5 | 5.30 |
| WW00300 | u | MATERIAL COMPLEMENTARIO O PZAS. ESPECIALES | 0.5 | 0.55 | 0.28 |
|  |  | Total |  |  | 20.68 |

###### 07ITL Limas

**07ITL00001** m CUMBRERA DE TEJAS CURVAS DE CERÁMICA PRIMERA CALIDAD
Precio: 12.46
Cumbrera de tejas curvas de cerámica de primera calidad, colocadas con solapes no menores a 1/3 de la longitud de la teja y recibidas con mortero M2,5 (1:8). Medida la longitud en verdadera magnitud.

| Código | Ud | Descripción | Rendimiento | Precio | Importe |
|---|---|---|---|---|---|
| ATC00100 | h | CUADRILLA ALBAÑILERÍA, FORMADA POR OFICIAL 1ª Y PEÓN ESP. | 0.25 | 38.75 | 9.69 |
| AGM00600 | m3 | MORTERO DE CEMENTO M2,5 (1:8) CEM II/A-L 32,5 N | 0.021 | 49.56 | 1.04 |
| QT00700 | u | TEJA CERÁMICA CURVA | 5.4 | 0.32 | 1.73 |
|  |  | Total |  |  | 12.46 |

**07ITL00002** m CUMBRERA DE TEJAS DE MORTERO DE CEMENTO
Precio: 17.07
Cumbrera de tejas de mortero de cemento con adición de pigmentos, colocadas con solapes no menores de 10 cm y recibidas con mortero M2,5 (1:8). Medida la longitud en verdadera magnitud.

| Código | Ud | Descripción | Rendimiento | Precio | Importe |
|---|---|---|---|---|---|
| ATC00100 | h | CUADRILLA ALBAÑILERÍA, FORMADA POR OFICIAL 1ª Y PEÓN ESP. | 0.25 | 38.75 | 9.69 |
| AGM00600 | m3 | MORTERO DE CEMENTO M2,5 (1:8) CEM II/A-L 32,5 N | 0.021 | 49.56 | 1.04 |
| QT00200 | u | CUMBRERA DE TEJA DE HORMIGÓN | 4.12 | 1.54 | 6.34 |
|  |  | Total |  |  | 17.07 |

**07ITL00003** m LIMATESA DE TEJAS CURVAS DE CERÁMICA PRIMERA CALIDAD
Precio: 12.16
Limatesa de tejas curvas de cerámica de primera calidad, colocadas con solapes no menores de 1/3 de la longitud de la teja y recibidas con mortero M2,5 (1:8). Medida la longitud en verdadera magnitud.

| Código | Ud | Descripción | Rendimiento | Precio | Importe |
|---|---|---|---|---|---|
| ATC00100 | h | CUADRILLA ALBAÑILERÍA, FORMADA POR OFICIAL 1ª Y PEÓN ESP. | 0.25 | 38.75 | 9.69 |
| AGM00600 | m3 | MORTERO DE CEMENTO M2,5 (1:8) CEM II/A-L 32,5 N | 0.015 | 49.56 | 0.74 |
| QT00700 | u | TEJA CERÁMICA CURVA | 5.4 | 0.32 | 1.73 |
|  |  | Total |  |  | 12.16 |

**07ITL00004** m LIMATESA DE TEJAS PLANAS DE MORTERO DE CEMENTO
Precio: 16.77
Limatesa de tejas planas de mortero de cemento con adición de pigmentos, colocadas con solapes no menores de 10 cm recibidas con mortero M2,5 (1:8). Medida la longitud en verdadera magnitud.

| Código | Ud | Descripción | Rendimiento | Precio | Importe |
|---|---|---|---|---|---|
| ATC00100 | h | CUADRILLA ALBAÑILERÍA, FORMADA POR OFICIAL 1ª Y PEÓN ESP. | 0.25 | 38.75 | 9.69 |
| AGM00600 | m3 | MORTERO DE CEMENTO M2,5 (1:8) CEM II/A-L 32,5 N | 0.015 | 49.56 | 0.74 |
| QT00300 | u | LIMATESA DE TEJA DE HORMIGÓN | 4.12 | 1.54 | 6.34 |
|  |  | Total |  |  | 16.77 |

**07ITL00005** m LIMAHOYA FALDÓN TEJAS PLANAS O CURVAS, CON CHAPA DE CINC
Precio: 25.66
Limahoya de chapa de cinc de 0,6 mm de espesor y 50 cm de desarrollo total, colocada en faldón de tejas planas o curvas, incluso p.p. de solapes y clavos de acero galvanizado y lecho de apoyo de mortero M2,5 (1:8). Medida la longitud en verdadera magnitud.

| Código | Ud | Descripción | Rendimiento | Precio | Importe |
|---|---|---|---|---|---|
| ATC00100 | h | CUADRILLA ALBAÑILERÍA, FORMADA POR OFICIAL 1ª Y PEÓN ESP. | 0.25 | 38.75 | 9.69 |
| AGM00600 | m3 | MORTERO DE CEMENTO M2,5 (1:8) CEM II/A-L 32,5 N | 0.015 | 49.56 | 0.74 |
| QP03000 | m2 | PLANCHA DE CINC 0,60 mm ESP. | 0.606 | 24.89 | 15.08 |
| WW00400 | u | PEQUEÑO MATERIAL | 0.5 | 0.3 | 0.15 |
|  |  | Total |  |  | 25.66 |

###### 07ITW Varios

**07ITW00001** m ALERO DE TEJAS CURVAS DE CERÁMICA PRIMERA CALIDAD
Precio: 20.51
Alero de tejas curvas de cerámica de primera calidad, recibidas con mortero M2,5 (1:8), incluso p.p. de emboquillado. Medida la longitud en verdadera magnitud.

| Código | Ud | Descripción | Rendimiento | Precio | Importe |
|---|---|---|---|---|---|
| ATC00100 | h | CUADRILLA ALBAÑILERÍA, FORMADA POR OFICIAL 1ª Y PEÓN ESP. | 0.4 | 38.75 | 15.50 |
| AGM00600 | m3 | MORTERO DE CEMENTO M2,5 (1:8) CEM II/A-L 32,5 N | 0.03 | 49.56 | 1.49 |
| QT00700 | u | TEJA CERÁMICA CURVA | 11 | 0.32 | 3.52 |
|  |  | Total |  |  | 20.51 |

**07ITW00002** m ALERO DE TEJAS DE MORTERO DE CEMENTO
Precio: 17.66
Alero de tejas de mortero de cemento con adición de pigmentos, recibidas con mortero M2,5 (1:8), incluso p.p. de emboquillado. Medida la longitud en verdadera magnitud.

| Código | Ud | Descripción | Rendimiento | Precio | Importe |
|---|---|---|---|---|---|
| ATC00100 | h | CUADRILLA ALBAÑILERÍA, FORMADA POR OFICIAL 1ª Y PEÓN ESP. | 0.25 | 38.75 | 9.69 |
| AGM00600 | m3 | MORTERO DE CEMENTO M2,5 (1:8) CEM II/A-L 32,5 N | 0.015 | 49.56 | 0.74 |
| QT01000 | u | TEJA DE ALERO DE HORMIGÓN | 3.33 | 2.17 | 7.23 |
|  |  | Total |  |  | 17.66 |

**07ITW00003** m BORDE LIBRE DE TEJAS CURVAS CERÁMICAS PRIMERA CALIDAD
Precio: 15.79
Borde libre de tejas curvas de cerámica de primera calidad, colocadas con solapes no menores de1/3 de la longitud de la teja y recibidas con mortero M2,5 (1:8). Medida la longitud en verdadera magnitud.

| Código | Ud | Descripción | Rendimiento | Precio | Importe |
|---|---|---|---|---|---|
| ATC00100 | h | CUADRILLA ALBAÑILERÍA, FORMADA POR OFICIAL 1ª Y PEÓN ESP. | 0.35 | 38.75 | 13.56 |
| AGM00600 | m3 | MORTERO DE CEMENTO M2,5 (1:8) CEM II/A-L 32,5 N | 0.01 | 49.56 | 0.50 |
| QT00700 | u | TEJA CERÁMICA CURVA | 5.4 | 0.32 | 1.73 |
|  |  | Total |  |  | 15.79 |

**07ITW00004** m BORDE LIBRE DE TEJAS DE MORTERO DE CEMENTO
Precio: 15.63
Borde libre de tejas de mortero de cemento con adición de pigmentos, colocadas con solapes no menores de 10 cm y recibidas con mortero M2,5 (1:8). Medida la longitud en verdadera magnitud.

| Código | Ud | Descripción | Rendimiento | Precio | Importe |
|---|---|---|---|---|---|
| ATC00100 | h | CUADRILLA ALBAÑILERÍA, FORMADA POR OFICIAL 1ª Y PEÓN ESP. | 0.25 | 38.75 | 9.69 |
| AGM00600 | m3 | MORTERO DE CEMENTO M2,5 (1:8) CEM II/A-L 32,5 N | 0.01 | 49.56 | 0.50 |
| QT00500 | u | REMATE LATERAL DE TEJA DE HORMIGÓN | 4.12 | 1.32 | 5.44 |
|  |  | Total |  |  | 15.63 |

**07ITW00005** m CANALÓN DE CINC EN FALDÓN DE TEJAS PLANAS O CURVAS
Precio: 27.12
Canalón de cinc de 0,6 mm de espesor y 50 cm de desarrollo total, colocado en faldón de tejas planas o curvas, incluso p.p. de solapes y abrazaderas de pletina de acero galvanizado de 30,5 mm. Medida la longitud en verdadera magnitud.

| Código | Ud | Descripción | Rendimiento | Precio | Importe |
|---|---|---|---|---|---|
| ATC00100 | h | CUADRILLA ALBAÑILERÍA, FORMADA POR OFICIAL 1ª Y PEÓN ESP. | 0.25 | 38.75 | 9.69 |
| QP03000 | m2 | PLANCHA DE CINC 0,60 mm ESP. | 0.606 | 24.89 | 15.08 |
| WW00300 | u | MATERIAL COMPLEMENTARIO O PZAS. ESPECIALES | 4 | 0.55 | 2.20 |
| WW00400 | u | PEQUEÑO MATERIAL | 0.5 | 0.3 | 0.15 |
|  |  | Total |  |  | 27.12 |

**07ITW00006** m ALERO DE TEJAS PLANAS CERÁMICAS
Precio: 12.85
Alero de tejas planas cerámicas recibidas con mortero M2,5 (1:8), incluso p.p. de emboquillado. Medida la longitud en verdadera magnitud.

| Código | Ud | Descripción | Rendimiento | Precio | Importe |
|---|---|---|---|---|---|
| ATC00100 | h | CUADRILLA ALBAÑILERÍA, FORMADA POR OFICIAL 1ª Y PEÓN ESP. | 0.25 | 38.75 | 9.69 |
| AGM00600 | m3 | MORTERO DE CEMENTO M2,5 (1:8) CEM II/A-L 32,5 N | 0.021 | 49.56 | 1.04 |
| QT00600 | u | TEJA DE ALERO CERÁMICA PLANA | 4.16 | 0.51 | 2.12 |
|  |  | Total |  |  | 12.85 |

##### 07IW Varios (05/01/2008)

###### 07IWW Varios (05/01/2008)

#### 07R RECUPERACIÓN (05/01/2008)

##### 07RC Curvas (05/01/2008)

###### 07RCL Limpieza y tratamientos (05/01/2008)

###### 07RCR Refuerzos y consolidaciones (05/01/2008)

###### 07RCS Sustituciones y reposiciones (05/01/2008)

###### 07RCW Varios (05/01/2008)

##### 07RH Horizontales (05/01/2008)

###### 07RHL Limpieza y tratamientos (05/01/2008)

###### 07RHR Refuerzos y consolidaciones (05/01/2008)

###### 07RHS Sustituciones y reposiciones (05/01/2008)

###### 07RHW Varios (05/01/2008)

##### 07RI Inclinadas (05/01/2008)

###### 07RIL Limpieza y tratamientos (05/01/2008)

###### 07RIR Refuerzos y consolidaciones (05/01/2008)

###### 07RIS Sustituciones y reposiciones (05/01/2008)

###### 07RIW Varios (05/01/2008)

##### 07RW Varios (05/01/2008)

###### 07RWL Limpieza y tratamientos (05/01/2008)

###### 07RWR Refuerzos y consolidaciones (05/01/2008)

###### 07RWS Sustituciones y reposiciones (05/01/2008)

###### 07RWW Varios (05/01/2008)

#### 07W VARIOS (05/01/2008)

##### 07WL Lucernarios y claraboyas (05/01/2008)

###### 07WLC Claraboyas (05/01/2008)

###### 07WLL Lucernarios

**07WLL00005** m2 LUCERNARIO FIJO DE BASE RECTANGULAR
Precio: 109.61
Lucernario fijo de base rectangular, de dimensiones máximas 3x6 m en forma de pabellón con 1,50 m de altura, formado por: perfiles conformados en frío de acero galvanizado, doble agrafado, de espesor mínimo 0,8 mm, elementos de apoyo y recibido a estructura o fábricas de ladrillo, incluso junquillos, cantoneras, patillas de fijación y p.p. de sellado de juntas con masilla elástica, acristalamiento con vidrio armado incoloro de 6 a 7 mm y 12x12 mm con perfiles en U de neopreno de 4 a 10 mm. Medida la superficie ejecutada según su desarrollo.

| Código | Ud | Descripción | Rendimiento | Precio | Importe |
|---|---|---|---|---|---|
| ATC00100 | h | CUADRILLA ALBAÑILERÍA, FORMADA POR OFICIAL 1ª Y PEÓN ESP. | 0.5 | 38.75 | 19.38 |
| TO01700 | h | OF. 1ª CRISTALERO | 0.7 | 19.85 | 13.90 |
| QL00700 | m2 | ESTRUCTURA LUCERN. FIJO PERF. ACERO GALV. MAX. 3x6 m | 1 | 46.08 | 46.08 |
| RW01900 | m | JUNTA DE SELLADO | 1 | 1.3 | 1.30 |
| VV00500 | m2 | VIDRIO ARMADO INCOLORO 6 A 7 mm Y 12x12 mm | 1 | 26.58 | 26.58 |
| VW01500 | m | PERFIL EN "U" DE NEOPRENO | 3.8 | 0.4 | 1.52 |
| WW00300 | u | MATERIAL COMPLEMENTARIO O PZAS. ESPECIALES | 1 | 0.55 | 0.55 |
| WW00400 | u | PEQUEÑO MATERIAL | 1 | 0.3 | 0.30 |
|  |  | Total |  |  | 109.61 |

###### 07WLW Varios (05/01/2008)

##### 07WW Varios

###### 07WWW Varios

**07WWW00010** u CLARABOYA PRACTICABLE MANUAL, BASE CIRCULAR, LUZ 1,50 m
Precio: 614.44
Claraboya practicable manual, de base circular, con zócalo de poliéster reforzado y cúpula deforma semiesférica de dos láminas de metacrilato para una luz libre de hueco de 1,50 m, incluso accesorios de fijación, mando manual y juntas de estanqueidad. Medida la cantidad ejecutada.

| Código | Ud | Descripción | Rendimiento | Precio | Importe |
|---|---|---|---|---|---|
| ATC00100 | h | CUADRILLA ALBAÑILERÍA, FORMADA POR OFICIAL 1ª Y PEÓN ESP. | 1.5 | 38.75 | 58.13 |
| QL00100 | u | CLARABOYA CIRC. SEMIESF. PRACT. MAN. DOBLE. LAM. DIAM. 1,50 m | 1 | 462.77 | 462.77 |
| QL01100 | u | MANDO MANUAL PARA CLARABOYAS | 1 | 88.6 | 88.60 |
| QW00200 | m | JUNTA DE ESTANQUIDAD | 4 | 0.46 | 1.84 |
| WW00300 | u | MATERIAL COMPLEMENTARIO O PZAS. ESPECIALES | 4 | 0.55 | 2.20 |
| WW00400 | u | PEQUEÑO MATERIAL | 3 | 0.3 | 0.90 |
|  |  | Total |  |  | 614.44 |

**07WWW00012** u CLARABOYA PRACTICABLE MANUAL, BASE CUADRADA SEMIESFÉRICA 1X1 m
Precio: 355.99
Claraboya practicable manual, de base cuadrada, semiesférica, con zócalo de poliéster reforzado y cúpula deforma semiesférica de dos láminas de metacrilato para una luz libre hueco de 1x1 m, incluso accesorios de fijación, mando manual de estanqueidad. Medida la cantidad ejecutada.

| Código | Ud | Descripción | Rendimiento | Precio | Importe |
|---|---|---|---|---|---|
| ATC00100 | h | CUADRILLA ALBAÑILERÍA, FORMADA POR OFICIAL 1ª Y PEÓN ESP. | 1.5 | 38.75 | 58.13 |
| QL00300 | u | CLARABOYA CUADR. PARAB. PRACT. MAN. DOBLE LAM. 1x1 m | 1 | 204.32 | 204.32 |
| QL01100 | u | MANDO MANUAL PARA CLARABOYAS | 1 | 88.6 | 88.60 |
| QW00200 | m | JUNTA DE ESTANQUIDAD | 4 | 0.46 | 1.84 |
| WW00300 | u | MATERIAL COMPLEMENTARIO O PZAS. ESPECIALES | 4 | 0.55 | 2.20 |
| WW00400 | u | PEQUEÑO MATERIAL | 3 | 0.3 | 0.90 |
|  |  | Total |  |  | 355.99 |

**07WWW00015** u CLARABOYA PRACTICABLE MANUAL, BASE CUADRADA PIRAMIDAL
Precio: 458.12
Claraboya practicable manual de base cuadrada, piramidal, con zócalo de poliéster reforzado y cúpula de dos láminas de metacrilato en forma piramidal, para una luz de 1x1 m, incluso accesorios de fijación, mando manual y juntas de estanqueidad. Medida la cantidad ejecutada.

| Código | Ud | Descripción | Rendimiento | Precio | Importe |
|---|---|---|---|---|---|
| ATC00100 | h | CUADRILLA ALBAÑILERÍA, FORMADA POR OFICIAL 1ª Y PEÓN ESP. | 1.5 | 38.75 | 58.13 |
| QL00600 | u | CLARABOYA PIRAMIDAL PRACT. MAN. DOBLE LAM. 1x1 m | 1 | 307.05 | 307.05 |
| QL01100 | u | MANDO MANUAL PARA CLARABOYAS | 1 | 88.6 | 88.60 |
| QW00200 | m | JUNTA DE ESTANQUIDAD | 4 | 0.46 | 1.84 |
| WW00300 | u | MATERIAL COMPLEMENTARIO O PZAS. ESPECIALES | 4 | 0.55 | 2.20 |
| WW00400 | u | PEQUEÑO MATERIAL | 1 | 0.3 | 0.30 |
|  |  | Total |  |  | 458.12 |

**07WWW00020** u CLARABOYA FIJA, BASE CIRCULAR
Precio: 360.55
Claraboya fija, de base circular, con zócalo de poliéster reforzado y cúpula de forma semiesférica de una lámina de metacrilato para una luz libre de hueco de 1,5 m, incluso accesorios de fijación y juntas de estanqueidad, colocada. Medida la cantidad ejecutada.

| Código | Ud | Descripción | Rendimiento | Precio | Importe |
|---|---|---|---|---|---|
| ATC00100 | h | CUADRILLA ALBAÑILERÍA, FORMADA POR OFICIAL 1ª Y PEÓN ESP. | 1.5 | 38.75 | 58.13 |
| QL00200 | u | CLARABOYA CIRC. SEMIESF. FIJA DIAM. 1,50 m | 1 | 297.16 | 297.16 |
| QW00200 | m | JUNTA DE ESTANQUIDAD | 4.7 | 0.46 | 2.16 |
| WW00300 | u | MATERIAL COMPLEMENTARIO O PZAS. ESPECIALES | 4 | 0.55 | 2.20 |
| WW00400 | u | PEQUEÑO MATERIAL | 3 | 0.3 | 0.90 |
|  |  | Total |  |  | 360.55 |

**07WWW00022** u CLARABOYA FIJA, BASE CUADRADA, FORMA PARABÓLICA
Precio: 183.47
Claraboya fija, de base cuadrada, con zócalo de poliéster reforzado y cúpula de forma parabolica de una lámina de metacrilato para una luz libre de hueco de 1x1 m, incluso accesorios de fijación y juntas de estanqueidad, colocada. Medida la cantidad ejecutada.

| Código | Ud | Descripción | Rendimiento | Precio | Importe |
|---|---|---|---|---|---|
| ATC00100 | h | CUADRILLA ALBAÑILERÍA, FORMADA POR OFICIAL 1ª Y PEÓN ESP. | 1.5 | 38.75 | 58.13 |
| QL00400 | u | CLARABOYA CUADR. PARAB. FIJA 1x1 m | 1 | 120.4 | 120.40 |
| QW00200 | m | JUNTA DE ESTANQUIDAD | 4 | 0.46 | 1.84 |
| WW00300 | u | MATERIAL COMPLEMENTARIO O PZAS. ESPECIALES | 4 | 0.55 | 2.20 |
| WW00400 | u | PEQUEÑO MATERIAL | 3 | 0.3 | 0.90 |
|  |  | Total |  |  | 183.47 |

**07WWW00025** u CLARABOYA FIJA, BASE CUADRADA, FORMA PIRAMIDAL
Precio: 213.27
Claraboya fija de base cuadrada, con zócalo de poliéster reforzado y cúpula de una lámina de metacrilato en forma piramidal, para una luz libre de 1x1 m, incluso accesorios de fijación y juntas de estanqueidad. Medida la cantidad ejecutada.

| Código | Ud | Descripción | Rendimiento | Precio | Importe |
|---|---|---|---|---|---|
| ATC00100 | h | CUADRILLA ALBAÑILERÍA, FORMADA POR OFICIAL 1ª Y PEÓN ESP. | 1.5 | 38.75 | 58.13 |
| QL00500 | u | CLARABOYA PIRAMIDAL FIJA 1x1 m | 1 | 150.8 | 150.80 |
| QW00200 | m | JUNTA DE ESTANQUIDAD | 4 | 0.46 | 1.84 |
| WW00300 | u | MATERIAL COMPLEMENTARIO O PZAS. ESPECIALES | 4 | 0.55 | 2.20 |
| WW00400 | u | PEQUEÑO MATERIAL | 1 | 0.3 | 0.30 |
|  |  | Total |  |  | 213.27 |

### 08 INSTALACIONES (11/12/2007)

#### 08C CLIMATIZACIÓN (29/02/2016)

##### 08CA Aire acondicionado (29/02/2016)

###### 08CAA Equipos y elementos auxiliares

**08CAA00001** u PLENUM DE IMPULSIÓN DIRECTA 70x50 cm
Precio: 144.35
Plenum de impulsión directa de 70x50 cm, construido con chapa de acero galvanizado pintada al horno, preparado para acoplar a evaporadora. Medida la cantidad ejecutada.

| Código | Ud | Descripción | Rendimiento | Precio | Importe |
|---|---|---|---|---|---|
| TO01400 | h | OF. 1ª CALEFACTOR O MECÁNICO | 0.3 | 19.85 | 5.96 |
| IC48800 | u | PLENUM IMPULSIÓN DIRECTA 70x50 cm | 1 | 137.79 | 137.79 |
| WW00400 | u | PEQUEÑO MATERIAL | 2 | 0.3 | 0.60 |
|  |  | Total |  |  | 144.35 |

**08CAA00008** u PLENUM DE IMPULSIÓN DIRECTA 100x60 cm
Precio: 322.29
Plenum de impulsión directa de 110x60 cm, construido con chapa de acero galvanizada, pintada al horno, con rejilla de aluminio anodizado color bronce, preparado para acoplar a evaporadora. Medida la cantidad ejecutada.

| Código | Ud | Descripción | Rendimiento | Precio | Importe |
|---|---|---|---|---|---|
| TO01400 | h | OF. 1ª CALEFACTOR O MECÁNICO | 0.4 | 19.85 | 7.94 |
| IC49100 | u | PLENUM IMPULSIÓN DIRECTA110x60 cm | 1 | 185.06 | 185.06 |
| IC53100 | u | REJILLA ALUMINIO ANOD. PARA PLENUM IMPULSIÓN 110x60 cm | 1 | 128.39 | 128.39 |
| WW00400 | u | PEQUEÑO MATERIAL | 3 | 0.3 | 0.90 |
|  |  | Total |  |  | 322.29 |

**08CAA00011** u PLENUM DE ASPIRACIÓN 80x30 cm
Precio: 102.38
Plenum de aspiración de 80x30 cm construido con chapa de acero galvanizado pintada al horno, con aislamiento termo-acústico interior, filtro de aire de poliuretano espumado 10 mm espesor, preparado para montar en evaporadora de expansión directa. Medida la cantidad ejecutada.

| Código | Ud | Descripción | Rendimiento | Precio | Importe |
|---|---|---|---|---|---|
| TO01400 | h | OF. 1ª CALEFACTOR O MECÁNICO | 0.3 | 19.85 | 5.96 |
| IC48500 | u | PLENUM ASPIRACIÓN 80x30 cm | 1 | 95.82 | 95.82 |
| WW00400 | u | PEQUEÑO MATERIAL | 2 | 0.3 | 0.60 |
|  |  | Total |  |  | 102.38 |

**08CAA00022** u PLENUM DE ASPIRACIÓN VENTILOC. APARTAM. 9000 Frig/h
Precio: 85.66
Plenum de aspiración para ventiloconvector de techo tipo apartamento de 1900 m3/h de caudal aire y 9000 frig/h, construido con chapa de acero galvanizado conteniendo filtro de aire de poliuretano espumado de 10 mm de espesor, preparado para montar en ventiloconvector. Medida la cantidad ejecutada.

| Código | Ud | Descripción | Rendimiento | Precio | Importe |
|---|---|---|---|---|---|
| TO01400 | h | OF. 1ª CALEFACTOR O MECÁNICO | 0.4 | 19.85 | 7.94 |
| IC48100 | u | PLENUM ASPIRACIÓN PARA VENTILOCONVECTOR APARTAM. 1900 m3/h | 1 | 77.12 | 77.12 |
| WW00400 | u | PEQUEÑO MATERIAL | 2 | 0.3 | 0.60 |
|  |  | Total |  |  | 85.66 |

**08CAA00023** u PLENUM DE ASPIRACIÓN VENTILOC. APARTAM. 12000 Frig/h
Precio: 91.96
Plenum de aspiración para ventiloconvector de techo tipo apartamento de 2600 m3/h de caudal aire y 12000 frig/h, construido con chapa de acero galvanizado conteniendo filtro de aire de poliuretano espumado de 10 mm de espesor, preparado para montar en ventiloconvector. Medida la cantidad ejecutada.

| Código | Ud | Descripción | Rendimiento | Precio | Importe |
|---|---|---|---|---|---|
| TO01400 | h | OF. 1ª CALEFACTOR O MECÁNICO | 0.4 | 19.85 | 7.94 |
| IC48200 | u | PLENUM ASPIRACIÓN PARA VENTILOCONVECTOR APARTAM. 2600 m3/h | 1 | 83.42 | 83.42 |
| WW00400 | u | PEQUEÑO MATERIAL | 2 | 0.3 | 0.60 |
|  |  | Total |  |  | 91.96 |

**08CAA00024** u PLENUM DE ASPIRACIÓN VENTILOC. APARTAM. 15000 Frig/h
Precio: 97.26
Plenum de aspiración para ventiloconvector de techo tipo apartamento de 3100 m3/h de caudal aire y 15000 frig/h, construido con chapa de acero galvanizado conteniendo filtro de aire de poliuretano espumado de 10 mm de espesor, preparado para montar en ventiloconvector. Medida la cantidad ejecutada.

| Código | Ud | Descripción | Rendimiento | Precio | Importe |
|---|---|---|---|---|---|
| TO01400 | h | OF. 1ª CALEFACTOR O MECÁNICO | 0.5 | 19.85 | 9.93 |
| IC48300 | u | PLENUM ASPIRACIÓN PARA VENTILOCONVECTOR APARTAM. 3100 m3/h | 1 | 86.43 | 86.43 |
| WW00400 | u | PEQUEÑO MATERIAL | 3 | 0.3 | 0.90 |
|  |  | Total |  |  | 97.26 |

**08CAA00025** u PLENUM DE ASPIRACIÓN VENTILOC. APARTAM. 18000 Frig/h
Precio: 103.46
Plenum de aspiración para ventiloconvector de techo tipo apartamento de 3900 m3/h de caudal aire y 18000 frig/h, construido con chapa de acero galvanizado conteniendo filtro de aire de poliuretano espumado de 10 mm de espesor, preparado para montar en ventiloconvector. Medida la cantidad ejecutada.

| Código | Ud | Descripción | Rendimiento | Precio | Importe |
|---|---|---|---|---|---|
| TO01400 | h | OF. 1ª CALEFACTOR O MECÁNICO | 0.5 | 19.85 | 9.93 |
| IC48400 | u | PLENUM ASPIRACIÓN PARA VENTILOCONVECTOR APARTAM. 3900 m3/h | 1 | 92.63 | 92.63 |
| WW00400 | u | PEQUEÑO MATERIAL | 3 | 0.3 | 0.90 |
|  |  | Total |  |  | 103.46 |

**08CAA00031** u SILENCIADOR PARA 2 MÓDULOS DE 500x1200x675 mm
Precio: 664.65
Silenciador construido con envolvente de chapa galvanizada, plegada y reforzada, conteniendo módulos de material absorbente de fibra mineral inorgánica e incombustible protegido por tejido especial ignífugo, para dos módulos de 25 cm en total, siendo 5 cm para el paso del aire y 20 cm de material absorbente, con unas dimensiones totales de 500x1200x675 mm, incluso bridas de conexión, instalado en conducto. Medida la cantidad ejecutada.

| Código | Ud | Descripción | Rendimiento | Precio | Importe |
|---|---|---|---|---|---|
| ATC00400 | h | CUADRILLA FORMADA POR OFICIAL 1ª INSTALADOR Y AYUDANTE | 4 | 38.89 | 155.56 |
| IC60600 | u | SILENCIADOR 2 MÓDULOS, DIMENSIONES 500x1200x675 mm | 1 | 495.09 | 495.09 |
| WW00300 | u | MATERIAL COMPLEMENTARIO O PZAS. ESPECIALES | 20 | 0.55 | 11.00 |
| WW00400 | u | PEQUEÑO MATERIAL | 10 | 0.3 | 3.00 |
|  |  | Total |  |  | 664.65 |

**08CAA00032** u SILENCIADOR PARA 2 MÓDULOS DE 500x1200x900 mm
Precio: 805.98
Silenciador construido con envolvente de chapa galvanizada, plegada y reforzada, conteniendo módulos de material absorbente de fibra mineral inorgánica e incombustible protegido por tejido especial ignífugo, para dos módulos de 25 cm en total, siendo 5 cm para el paso del aire y 20 de material absorbente, con unas dimensiones totales de 500x1200x900 mm, incluso bridas de conexión, instalado en conducto. Medida la cantidad ejecutada.

| Código | Ud | Descripción | Rendimiento | Precio | Importe |
|---|---|---|---|---|---|
| ATC00400 | h | CUADRILLA FORMADA POR OFICIAL 1ª INSTALADOR Y AYUDANTE | 4 | 38.89 | 155.56 |
| IC60700 | u | SILENCIADOR 2 MÓDULOS, DIMENSIONES 500x1200x900 mm | 1 | 635.32 | 635.32 |
| WW00300 | u | MATERIAL COMPLEMENTARIO O PZAS. ESPECIALES | 22 | 0.55 | 12.10 |
| WW00400 | u | PEQUEÑO MATERIAL | 10 | 0.3 | 3.00 |
|  |  | Total |  |  | 805.98 |

**08CAA00033** u SILENCIADOR PARA 3 MÓDULOS DE 700x1200x900 mm
Precio: 996.87
Silenciador construido con envolvente de chapa galvanizada, plegada y reforzada, conteniendo módulos de material absorbente de fibra mineral inorgánica e incombustible protegido por tejido especial ignífugo, para tres módulos de 25 cm en total, siendo 5 cm para el paso del aire y 20 de material absorbente, con unas dimensiones totales de 750x1200x900 mm, incluso bridas de conexión, instalado en conducto. Medida la cantidad ejecutada.

| Código | Ud | Descripción | Rendimiento | Precio | Importe |
|---|---|---|---|---|---|
| ATC00400 | h | CUADRILLA FORMADA POR OFICIAL 1ª INSTALADOR Y AYUDANTE | 4 | 38.89 | 155.56 |
| IC60800 | u | SILENCIADOR 3 MÓDULOS, DIMENSIONES 750x1200x900 mm | 1 | 824.56 | 824.56 |
| WW00300 | u | MATERIAL COMPLEMENTARIO O PZAS. ESPECIALES | 25 | 0.55 | 13.75 |
| WW00400 | u | PEQUEÑO MATERIAL | 10 | 0.3 | 3.00 |
|  |  | Total |  |  | 996.87 |

**08CAA00034** u SILENCIADOR PARA 4 MÓDULOS DE 1000x1200x825 mm
Precio: 1163.47
Silenciador construido con envolvente de chapa galvanizada, plegada y reforzada, conteniendo módulos de material absorbente de fibra mineral inorgánica e incombustible protegido por tejido especial ignífugo, para 4 módulos de 25 cm en total, siendo 5 cm para el paso del aire y 20 de material absorbente, con unas dimensiones totales de 1000x1200x825 mm, incluso bridas de conexión, instalado en conducto. Medida la cantidad ejecutada.

| Código | Ud | Descripción | Rendimiento | Precio | Importe |
|---|---|---|---|---|---|
| ATC00400 | h | CUADRILLA FORMADA POR OFICIAL 1ª INSTALADOR Y AYUDANTE | 5 | 38.89 | 194.45 |
| IC61000 | u | SILENCIADOR 4 MÓDULOS, DIMENSIONES 1000x1200x825 mm | 1 | 949.52 | 949.52 |
| WW00300 | u | MATERIAL COMPLEMENTARIO O PZAS. ESPECIALES | 30 | 0.55 | 16.50 |
| WW00400 | u | PEQUEÑO MATERIAL | 10 | 0.3 | 3.00 |
|  |  | Total |  |  | 1163.47 |

**08CAA00035** u SILENCIADOR PARA 4 MÓDULOS DE 1000x1200x1050 mm
Precio: 1250.26
Silenciador construido con envolvente de chapa galvanizada, plegada y reforzada, conteniendo módulos de material absorbente de fibra mineral inorgánica e incombustible protegido por tejido especial ignífugo, para 4 módulos de 25 cm en total, siendo 5 cm para el paso del aire y 20 de material absorbente, con unas dimensiones totales de 1000x1200x1050 mm, incluso bridas de conexión, instalado en conducto. Medida la cantidad ejecutada.

| Código | Ud | Descripción | Rendimiento | Precio | Importe |
|---|---|---|---|---|---|
| ATC00400 | h | CUADRILLA FORMADA POR OFICIAL 1ª INSTALADOR Y AYUDANTE | 5 | 38.89 | 194.45 |
| IC60900 | u | SILENCIADOR 4 MÓDULOS, DIMENSIONES 1000x1200x1050 mm | 1 | 1035.21 | 1035.21 |
| WW00300 | u | MATERIAL COMPLEMENTARIO O PZAS. ESPECIALES | 32 | 0.55 | 17.60 |
| WW00400 | u | PEQUEÑO MATERIAL | 10 | 0.3 | 3.00 |
|  |  | Total |  |  | 1250.26 |

**08CAA00052** u BOMBA DE RECIRCULACIÓN, PARA UN CAUDAL DE 5 m3
Precio: 448.22
Bomba de recirculación, para un caudal de 5 m3 y una presión de hasta 5 m.c.a., con selector de velocidad, incluso racores, material complementario, pequeño material, montaje y ayudas de albañilería. Medida la cantidad ejecutada.

| Código | Ud | Descripción | Rendimiento | Precio | Importe |
|---|---|---|---|---|---|
| ATC00200 | h | CUADRILLA ALBAÑILERÍA, FORMADA POR OFICIAL 2ª Y PEÓN ESP. | 0.2 | 38.25 | 7.65 |
| ATC00400 | h | CUADRILLA FORMADA POR OFICIAL 1ª INSTALADOR Y AYUDANTE | 1.2 | 38.89 | 46.67 |
| IC09300 | u | BOMBA RECIRCULACIÓN 5000 l/h Y 5 m.c.a. | 1 | 384.15 | 384.15 |
| WW00300 | u | MATERIAL COMPLEMENTARIO O PZAS. ESPECIALES | 15 | 0.55 | 8.25 |
| WW00400 | u | PEQUEÑO MATERIAL | 5 | 0.3 | 1.50 |
|  |  | Total |  |  | 448.22 |

**08CAA00054** u BOMBA DE RECIRCULACIÓN, PARA UN CAUDAL DE 12 m3
Precio: 930.44
Bomba de recirculación, para un caudal de 12 m3 y una presión de hasta 10 m.c.a., con selector de velocidad, incluso racores, material complementario, pequeño material, montaje y ayudas de albañilería. Medida la cantidad ejecutada.

| Código | Ud | Descripción | Rendimiento | Precio | Importe |
|---|---|---|---|---|---|
| ATC00200 | h | CUADRILLA ALBAÑILERÍA, FORMADA POR OFICIAL 2ª Y PEÓN ESP. | 0.3 | 38.25 | 11.48 |
| ATC00400 | h | CUADRILLA FORMADA POR OFICIAL 1ª INSTALADOR Y AYUDANTE | 1.8 | 38.89 | 70.00 |
| IC09500 | u | BOMBA RECIRCULACIÓN 12000 l/h Y 10 m.c.a. | 1 | 820.71 | 820.71 |
| WW00300 | u | MATERIAL COMPLEMENTARIO O PZAS. ESPECIALES | 35 | 0.55 | 19.25 |
| WW00400 | u | PEQUEÑO MATERIAL | 30 | 0.3 | 9.00 |
|  |  | Total |  |  | 930.44 |

**08CAA00056** u BOMBA DE RECIRCULACIÓN, PARA UN CAUDAL DE 18 m3
Precio: 946.29
Bomba de recirculación, para un caudal de 18 m3 y una presión de hasta 13 m.c.a., con selector de velocidad, incluso racores, material complementario, pequeño material, montaje y ayudas de albañilería. Medida la cantidad ejecutada.

| Código | Ud | Descripción | Rendimiento | Precio | Importe |
|---|---|---|---|---|---|
| ATC00200 | h | CUADRILLA ALBAÑILERÍA, FORMADA POR OFICIAL 2ª Y PEÓN ESP. | 0.4 | 38.25 | 15.30 |
| ATC00400 | h | CUADRILLA FORMADA POR OFICIAL 1ª INSTALADOR Y AYUDANTE | 2 | 38.89 | 77.78 |
| IC09600 | u | BOMBA RECIRCULACIÓN 18000 l/h Y 13 m.c.a. | 1 | 820.71 | 820.71 |
| WW00300 | u | MATERIAL COMPLEMENTARIO O PZAS. ESPECIALES | 40 | 0.55 | 22.00 |
| WW00400 | u | PEQUEÑO MATERIAL | 35 | 0.3 | 10.50 |
|  |  | Total |  |  | 946.29 |

**08CAA00058** u BOMBA DE RECIRCULACIÓN, PARA UN CAUDAL DE 25 m3
Precio: 1116.58
Bomba de recirculación, para un caudal de 25 m3 y una presión de hasta 14 m.c.a., con selector de velocidad, incluso racores, material complementario, pequeño material, montaje y ayudas de albañilería. Medida la cantidad ejecutada.

| Código | Ud | Descripción | Rendimiento | Precio | Importe |
|---|---|---|---|---|---|
| ATC00200 | h | CUADRILLA ALBAÑILERÍA, FORMADA POR OFICIAL 2ª Y PEÓN ESP. | 0.5 | 38.25 | 19.13 |
| ATC00400 | h | CUADRILLA FORMADA POR OFICIAL 1ª INSTALADOR Y AYUDANTE | 2.5 | 38.89 | 97.23 |
| IC09700 | u | BOMBA RECIRCULACIÓN 25000 l/h Y 14 m.c.a. | 1 | 960.72 | 960.72 |
| WW00300 | u | MATERIAL COMPLEMENTARIO O PZAS. ESPECIALES | 50 | 0.55 | 27.50 |
| WW00400 | u | PEQUEÑO MATERIAL | 40 | 0.3 | 12.00 |
|  |  | Total |  |  | 1116.58 |

**08CAA00070** u DESAGÜE DE CONDENSADOS PARA EQUIPOS DE CLIMATIZACIÓN
Precio: 125.85
Desagüe de equipo de climatización con sifón individual, formado por tubo y sifón de PVC de 25 mm de diámetro exterior y 1,9 mm de espesor, instalado desde la válvula hasta el bajante o canalización de derivación, incluso conexiones, contratubo, uniones con piezas especiales, pequeño material y ayudas de albañilería; según CTE. Medida la cantidad ejecutada.

| Código | Ud | Descripción | Rendimiento | Precio | Importe |
|---|---|---|---|---|---|
| ATC00100 | h | CUADRILLA ALBAÑILERÍA, FORMADA POR OFICIAL 1ª Y PEÓN ESP. | 1.55 | 38.75 | 60.06 |
| TO01900 | h | OF. 1ª FONTANERO | 2.65 | 19.85 | 52.60 |
| IF29020 | m | TUBO PVC DIÁM. 25X1,9 MM | 10.1 | 0.89 | 8.99 |
| WW00300 | u | MATERIAL COMPLEMENTARIO O PZAS. ESPECIALES | 6 | 0.55 | 3.30 |
| WW00400 | u | PEQUEÑO MATERIAL | 3 | 0.3 | 0.90 |
|  |  | Total |  |  | 125.85 |

**08CAA00075** m CANALIZACIÓN DESAGÜE DE CONDENSADOS EN EQUIP. CLIMATIZACIÓN
Precio: 12.59
Canalización de derivación para desagüe en equipos de climatización, formada por tubo de PVC de 25 mm de diámetro exterior y 1,9 mm de espesor, incluso conexiones, contratubo, p.p. de uniones, piezas especiales, pequeño material y ayudas de albañilería; según CTE. Medida la longitud ejecutada.

| Código | Ud | Descripción | Rendimiento | Precio | Importe |
|---|---|---|---|---|---|
| ATC00100 | h | CUADRILLA ALBAÑILERÍA, FORMADA POR OFICIAL 1ª Y PEÓN ESP. | 0.155 | 38.75 | 6.01 |
| TO01900 | h | OF. 1ª FONTANERO | 0.265 | 19.85 | 5.26 |
| IF29020 | m | TUBO PVC DIÁM. 25X1,9 MM | 1.01 | 0.89 | 0.90 |
| WW00300 | u | MATERIAL COMPLEMENTARIO O PZAS. ESPECIALES | 0.6 | 0.55 | 0.33 |
| WW00400 | u | PEQUEÑO MATERIAL | 0.3 | 0.3 | 0.09 |
|  |  | Total |  |  | 12.59 |

###### 08CAB Baterías de calentamiento

**08CAB00031** u BATERÍA DE CALOR POR AGUA CALIENTE DE 20.000 Kcal/h
Precio: 493.63
Bateria de calor por agua caliente de 20.000 kcal/h de potencia para temperaturas de entrada del agua de 85º y salida de 75º y de entrada del aire en la batería de 21º, formada por dos filas de tubos de cobre y aletas de aluminio, con colector de hierro, preparada para montar en evaporadora, conexiones de tuberías y montaje. Medida la cantidad ejecutada.

| Código | Ud | Descripción | Rendimiento | Precio | Importe |
|---|---|---|---|---|---|
| TO01400 | h | OF. 1ª CALEFACTOR O MECÁNICO | 2 | 19.85 | 39.70 |
| IC06100 | u | BATERÍA CALOR POR AGUA CALIENT. 20000 kcal/h 2 TUBOS FONDO | 1 | 445.43 | 445.43 |
| WW00300 | u | MATERIAL COMPLEMENTARIO O PZAS. ESPECIALES | 10 | 0.55 | 5.50 |
| WW00400 | u | PEQUEÑO MATERIAL | 10 | 0.3 | 3.00 |
|  |  | Total |  |  | 493.63 |

**08CAB00046** u BATERÍA DE CALOR POR AGUA CALIENTE DE 85.000 Kcal/h
Precio: 1069.61
Bateria de calor por agua caliente de 85.000 kcal/h de potencia para unas temperaturas de entrada del agua de 85º y salida de 75º y de entrada del aire en la batería de 21º, formada por dos filas de tubos de cobre y aletas de aluminio, con colector de hierro, preparada para montar en evaporadora, conexiones de tuberías y montaje. Medida la cantidad ejecutada.

| Código | Ud | Descripción | Rendimiento | Precio | Importe |
|---|---|---|---|---|---|
| TO01400 | h | OF. 1ª CALEFACTOR O MECÁNICO | 3.5 | 19.85 | 69.48 |
| IC06600 | u | BATERÍA CALOR POR AGUA CALIENT. 85000 kcal/h 2 TUBOS FONDO | 1 | 986.53 | 986.53 |
| WW00300 | u | MATERIAL COMPLEMENTARIO O PZAS. ESPECIALES | 16 | 0.55 | 8.80 |
| WW00400 | u | PEQUEÑO MATERIAL | 16 | 0.3 | 4.80 |
|  |  | Total |  |  | 1069.61 |

###### 08CAD Distribución (29/02/2016)

**08CAD00000** m2 CONDUCTO RECTANG. DISTR. AIRE FIBRA DE VIDRIO
Precio: 26.98
Conducto rectangular, para distribución de aire, construido con panel rígido de fibra de vidrio de 2,5 cm de espesor y una densidad de 70 kg/m3, con una de sus caras recubierta de un complejo de lámina de aluminio, malla textil y papel kraff blanco, formación del conducto y uniones entre las piezas con cinta textil y cola, elementos de cuelgue y soporte y colocación. Medida la superficie desarrollada.

| Código | Ud | Descripción | Rendimiento | Precio | Importe |
|---|---|---|---|---|---|
| TA00100 | h | AYUDANTE | 0.3 | 19.04 | 5.71 |
| TO02100 | h | OFICIAL 1ª | 0.6 | 19.85 | 11.91 |
| IC42100 | m | CINTA TEXTIL DE 63mm DE ANCHURA ALUMINIZADA | 1 | 0.28 | 0.28 |
| XT11600 | m2 | PANEL RÍGIDO FIBRA VIDRIO 25 mm ESP. 70 kg/m3 CARA PROT. | 1.01 | 8.15 | 8.23 |
| WW00300 | u | MATERIAL COMPLEMENTARIO O PZAS. ESPECIALES | 1 | 0.55 | 0.55 |
| WW00400 | u | PEQUEÑO MATERIAL | 1 | 0.3 | 0.30 |
|  |  | Total |  |  | 26.98 |

**08CAD00005** m2 CONDUCTO RECTANG. DISTR. AIRE AC. GALV. 0,6 mm L. MÁX. 0,45 m
Precio: 43.5
Conducto rectangular, para distribución de aire, construido con chapa de acero galvanizado de 0,6 mm de espesor, plegada en los extremos, para una dimensión máxima del lado mayor de la sección de 0,45 m, unión de los tramos, de 2,40 m de longitud máxima, con baquetillas deslizantes galvanizadas, incluso elementos para soporte y cuelgue y ayudas de albañilería. Medida la superficie desarrollada, las curvas por el radio mayor y las reducciones por su sección mayor.

| Código | Ud | Descripción | Rendimiento | Precio | Importe |
|---|---|---|---|---|---|
| ATC00200 | h | CUADRILLA ALBAÑILERÍA, FORMADA POR OFICIAL 2ª Y PEÓN ESP. | 0.05 | 38.25 | 1.91 |
| TA00200 | h | AYUDANTE ESPECIALISTA | 0.5 | 19.04 | 9.52 |
| TO01600 | h | OF. 1ª CERRAJERO-CHAPISTA | 0.5 | 19.85 | 9.93 |
| IC03600 | m | BAQUETILLA PLANA DESLIZANTE, GALVANIZADA | 0.6 | 1.63 | 0.98 |
| IC26100 | m2 | CONDUCTO RECTANGULAR DE CHAPA GALV. 0,60 mm DE ESPESOR | 1 | 20.31 | 20.31 |
| WW00300 | u | MATERIAL COMPLEMENTARIO O PZAS. ESPECIALES | 1 | 0.55 | 0.55 |
| WW00400 | u | PEQUEÑO MATERIAL | 1 | 0.3 | 0.30 |
|  |  | Total |  |  | 43.5 |

**08CAD00006** m2 CONDUCTO RECTANG. DISTR. AIRE AC. GALV. 0,8 mm L. MÁX. 0,9 m
Precio: 44.26
Conducto rectangular, para distribución de aire, construido con chapa de acero galvanizado de 0,8 mm de espesor, plegada en los extremos, diagonales matrizadas, para una dimensión máxima del lado mayor de la sección del 0,90 m unión de tramos, a 2 m como máximo con baquetillas reforzadas deslizantes galvanizadas, incluso elementos para soporte y cuelgue y ayudas de albañilería. Medida la superficie desarrollada, las curvas por el radio mayor y las reducciones por su sección mayor.

| Código | Ud | Descripción | Rendimiento | Precio | Importe |
|---|---|---|---|---|---|
| ATC00200 | h | CUADRILLA ALBAÑILERÍA, FORMADA POR OFICIAL 2ª Y PEÓN ESP. | 0.05 | 38.25 | 1.91 |
| TA00200 | h | AYUDANTE ESPECIALISTA | 0.45 | 19.04 | 8.57 |
| TO01600 | h | OF. 1ª CERRAJERO-CHAPISTA | 0.45 | 19.85 | 8.93 |
| IC03700 | m | BAQUETILLA REFORZADA DESLIZANTE, GALVANIZADA | 0.8 | 2.13 | 1.70 |
| IC26200 | m2 | CONDUCTO RECTANGULAR DE CHAPA GALV. 0,80 mm DE ESPESOR | 1 | 22.19 | 22.19 |
| WW00300 | u | MATERIAL COMPLEMENTARIO O PZAS. ESPECIALES | 1.2 | 0.55 | 0.66 |
| WW00400 | u | PEQUEÑO MATERIAL | 1 | 0.3 | 0.30 |
|  |  | Total |  |  | 44.26 |

**08CAD00007** m2 CONDUCTO RECTANG. DISTR. AIRE AC. GALV. 0,8 mm L. MÁX. 1,3 m
Precio: 44.73
Conducto rectangular, para distribución de aire, construido con chapa de acero galvanizado de 0,80 mm de espesor plegada en los extremos, diagonales matrizadas, para una dimensión máxima del lado mayor de la sección de 1,30 m unión de tramos, a 1 m como máximo, con bridas de ángulo galvanizado de 25x25x3 mm, incluso elementos para soporte, junta y cuelgue y ayudas de albañilería. Medida la superficie desarrollada, las curvas por el radio mayor y las reducciones por su sección mayor.

| Código | Ud | Descripción | Rendimiento | Precio | Importe |
|---|---|---|---|---|---|
| ATC00200 | h | CUADRILLA ALBAÑILERÍA, FORMADA POR OFICIAL 2ª Y PEÓN ESP. | 0.07 | 38.25 | 2.68 |
| TA00200 | h | AYUDANTE ESPECIALISTA | 0.4 | 19.04 | 7.62 |
| TO01600 | h | OF. 1ª CERRAJERO-CHAPISTA | 0.4 | 19.85 | 7.94 |
| CA02000 | m | ANGULAR AC. GALVANIZADO 25X25X3 mm | 2 | 1.53 | 3.06 |
| IC26200 | m2 | CONDUCTO RECTANGULAR DE CHAPA GALV. 0,80 mm DE ESPESOR | 1 | 22.19 | 22.19 |
| WW00300 | u | MATERIAL COMPLEMENTARIO O PZAS. ESPECIALES | 1.6 | 0.55 | 0.88 |
| WW00400 | u | PEQUEÑO MATERIAL | 1.2 | 0.3 | 0.36 |
|  |  | Total |  |  | 44.73 |

**08CAD00008** m2 CONDUCTO RECTANG. DISTR. AIRE AC. GALV. 1,0 mm L. MÁX. 1,3 m
Precio: 50.9
Conducto rectangular, para distribución de aire, construido con chapa de acero galvanizado de1 mm de espesor plegada en los extremos, diagonales matrizadas, para una dimensión máxima del lado mayor de la sección de 1,30 m unión de tramos, a 1 m como máximo, con bridas de ángulo galvanizado de 30x30x3 mm, incluso elementos para soporte, junta y cuelgue y ayudas de albañilería. Medida la superficie desarrollada, las curvas por el radio mayor y las reducciones por su sección mayor.

| Código | Ud | Descripción | Rendimiento | Precio | Importe |
|---|---|---|---|---|---|
| ATC00200 | h | CUADRILLA ALBAÑILERÍA, FORMADA POR OFICIAL 2ª Y PEÓN ESP. | 0.07 | 38.25 | 2.68 |
| TA00200 | h | AYUDANTE ESPECIALISTA | 0.4 | 19.04 | 7.62 |
| TO01600 | h | OF. 1ª CERRAJERO-CHAPISTA | 0.4 | 19.85 | 7.94 |
| CA02100 | m | ANGULAR AC. GALVANIZADO 30X30X3 mm | 2 | 1.91 | 3.82 |
| IC26300 | m2 | CONDUCTO RECTANGULAR DE CHAPA GALV. 1 mm DE ESPESOR | 1 | 27.6 | 27.60 |
| WW00300 | u | MATERIAL COMPLEMENTARIO O PZAS. ESPECIALES | 1.6 | 0.55 | 0.88 |
| WW00400 | u | PEQUEÑO MATERIAL | 1.2 | 0.3 | 0.36 |
|  |  | Total |  |  | 50.9 |

**08CAD00009** m2 CONDUCTO RECTANG. DISTR. AIRE AC. GALV. 1,0 mm L. MÁX. 2 m
Precio: 55.57
Conducto rectangular para distribución de aire, construido con chapa de acero galvanizado de 1mm de espesor plegada en los extremos diagonales matrizadas y refuerzos intermedios longitudinales,para una dimensión máxima del lado mayor de la sección de 2 m, unión de tramos, a 1 m como máximo, con bridas de ángulo galvanizado de 40x40x4 mm, incluso elementos para soporte, juntas y cuelgue y ayudas de albañilería. Medida la superficie desarrollada, las curvas por el radio mayor y las reducciones por su sección mayor.

| Código | Ud | Descripción | Rendimiento | Precio | Importe |
|---|---|---|---|---|---|
| ATC00200 | h | CUADRILLA ALBAÑILERÍA, FORMADA POR OFICIAL 2ª Y PEÓN ESP. | 0.1 | 38.25 | 3.83 |
| TA00200 | h | AYUDANTE ESPECIALISTA | 0.4 | 19.04 | 7.62 |
| TO01600 | h | OF. 1ª CERRAJERO-CHAPISTA | 0.4 | 19.85 | 7.94 |
| CA02200 | m | ANGULAR AC. GALVANIZADO 40X40X4 mm | 2 | 3.3 | 6.60 |
| IC26300 | m2 | CONDUCTO RECTANGULAR DE CHAPA GALV. 1 mm DE ESPESOR | 1 | 27.6 | 27.60 |
| WW00300 | u | MATERIAL COMPLEMENTARIO O PZAS. ESPECIALES | 2.5 | 0.55 | 1.38 |
| WW00400 | u | PEQUEÑO MATERIAL | 2 | 0.3 | 0.60 |
|  |  | Total |  |  | 55.57 |

**08CAD00010** m2 CONDUCTO RECTANG. DISTR. AIRE AC. GALV. 1,2 mm L. MÁX. 2 m
Precio: 57.3
Conducto rectangular para distribución de aire, construido con chapa de acero galvanizado de 1,20 mm de espesor plegada en los extremos diagonales matrizadas y refuerzos intermedios longitudinales,para una dimensión máxima del lado mayor de la sección de 2 m, unión de tramos, a 1 m como máximo, con bridas de ángulo galvanizado de 40x40x4 mm, incluso elementos para soporte, juntas y cuelgue y ayudas de albañilería. Medida la superficie ejecutada, las curvas por el radio mayor y las reducciones por su sección mayor.

| Código | Ud | Descripción | Rendimiento | Precio | Importe |
|---|---|---|---|---|---|
| ATC00200 | h | CUADRILLA ALBAÑILERÍA, FORMADA POR OFICIAL 2ª Y PEÓN ESP. | 0.1 | 38.25 | 3.83 |
| TA00200 | h | AYUDANTE ESPECIALISTA | 0.4 | 19.04 | 7.62 |
| TO01600 | h | OF. 1ª CERRAJERO-CHAPISTA | 0.4 | 19.85 | 7.94 |
| CA02200 | m | ANGULAR AC. GALVANIZADO 40X40X4 mm | 2 | 3.3 | 6.60 |
| IC26400 | m2 | CONDUCTO RECTANGULAR DE CHAPA GALV. 1,20 mm DE ESPESOR | 1 | 29.33 | 29.33 |
| WW00300 | u | MATERIAL COMPLEMENTARIO O PZAS. ESPECIALES | 2.5 | 0.55 | 1.38 |
| WW00400 | u | PEQUEÑO MATERIAL | 2 | 0.3 | 0.60 |
|  |  | Total |  |  | 57.3 |

**08CAD00015** m2 COND. RECTANG. DISTR. AIRE AC. GALV. 0,8mm L < 0,9m AISLADO (29/02/2016)
Precio: 67.04
Conducto rectangular, para distribución de aire, construido con chapa de acero galvanizado de 0,8 mm de espesor, plegada en los extremos, aislado por el exterior con manta de lana de vidrio de 40mm de espesor y una densidad de 50 kg/m3, con una de sus caras recubierta de un complejo de lámina de aluminio, malla textil y papel kraff para una dimensión máxima del lado mayor de la sección de 0,90 m, unión de los tramos, de 2,40 m de longitud máxima, con baquetillas deslizantes galvanizadas, incluso uniones entre las piezas con cinta textil y cola, elementos para soporte y cuelgue y ayudas de albañilería. Medida la superficie desarrollada, las curvas por el radio mayor y las reducciones por su sección mayor.

| Código | Ud | Descripción | Rendimiento | Precio | Importe |
|---|---|---|---|---|---|
| 08CAD00006 | m2 | CONDUCTO RECTANG. DISTR. AIRE AC. GALV. 0,8 mm L. MÁX. 0,9 m | 1 | 44.26 | 44.26 |
| TA00100 | h | AYUDANTE | 0.3 | 19.04 | 5.71 |
| TO02100 | h | OFICIAL 1ª | 0.6 | 19.85 | 11.91 |
| IC42100 | m | CINTA TEXTIL DE 63mm DE ANCHURA ALUMINIZADA | 1 | 0.28 | 0.28 |
| XT12210 | m2 | MANTA FIB. VIDR. 40 mm ESP. 50 kg/m3 CARA PROT. (material; 29/02/2016) | 1.01 | 3.99 | 4.03 |
| WW00300 | u | MATERIAL COMPLEMENTARIO O PZAS. ESPECIALES | 1 | 0.55 | 0.55 |
| WW00400 | u | PEQUEÑO MATERIAL | 1 | 0.3 | 0.30 |
|  |  | Total |  |  | 67.04 |

**08CAD00074** u EMBOC. DIFUSOR O REJILLA A COND. FIBRA VIDRIO
Precio: 15.66
Embocadura de difusor o rejilla a conducto de fibra de vidrio, construido con panel de dicho material, rígido, de 2,5 cm de espesor y con una de sus caras cubierta de un complejo de lámina de aluminio, malla de vidrio textil y papel kraff blanco, uniones con cinta textil de 6,3 cm de anchura y cola, incluso montaje. Medida la cantidad ejecutada.

| Código | Ud | Descripción | Rendimiento | Precio | Importe |
|---|---|---|---|---|---|
| TA00100 | h | AYUDANTE | 0.25 | 19.04 | 4.76 |
| TO02100 | h | OFICIAL 1ª | 0.25 | 19.85 | 4.96 |
| IC42100 | m | CINTA TEXTIL DE 63mm DE ANCHURA ALUMINIZADA | 2.5 | 0.28 | 0.70 |
| XT11600 | m2 | PANEL RÍGIDO FIBRA VIDRIO 25 mm ESP. 70 kg/m3 CARA PROT. | 0.606 | 8.15 | 4.94 |
| WW00400 | u | PEQUEÑO MATERIAL | 1 | 0.3 | 0.30 |
|  |  | Total |  |  | 15.66 |

**08CAD00075** u EMBOC. COND. FIBRA VIDRIO A UNIDAD CONDENS.O EVAPOR. MALLA
Precio: 22.43
Embocadura de conductos de panel de fibra de vidrio a unidad evaporadora o condensadora, realizada con cinta textil cola y bridas galvanizadas, incluso pequeño material. Medida la cantidad ejecutada.

| Código | Ud | Descripción | Rendimiento | Precio | Importe |
|---|---|---|---|---|---|
| TA00100 | h | AYUDANTE | 0.4 | 19.04 | 7.62 |
| TO02100 | h | OFICIAL 1ª | 0.4 | 19.85 | 7.94 |
| CA02000 | m | ANGULAR AC. GALVANIZADO 25X25X3 mm | 3 | 1.53 | 4.59 |
| IC42100 | m | CINTA TEXTIL DE 63mm DE ANCHURA ALUMINIZADA | 6 | 0.28 | 1.68 |
| WW00400 | u | PEQUEÑO MATERIAL | 2 | 0.3 | 0.60 |
|  |  | Total |  |  | 22.43 |

**08CAD00076** u EMBOC. COND. FIBRA VIDRIO A UNIDAD CONDENS. O EVAPOR. LONA
Precio: 88.79
Embocadura de conductos de panel de fibra de vidrio a unidad evaporadora o condensadora, realizada con lona antivibratoria y bridas galvanizadas, incluso pequeño material y montaje. Medida la cantidad ejecutada.

| Código | Ud | Descripción | Rendimiento | Precio | Importe |
|---|---|---|---|---|---|
| TA00200 | h | AYUDANTE ESPECIALISTA | 0.6 | 19.04 | 11.42 |
| TO01600 | h | OF. 1ª CERRAJERO-CHAPISTA | 0.6 | 19.85 | 11.91 |
| CA02100 | m | ANGULAR AC. GALVANIZADO 30X30X3 mm | 6 | 1.91 | 11.46 |
| IC42000 | m | LONA ANTIVIBRATORIA | 3 | 16.44 | 49.32 |
| IC42100 | m | CINTA TEXTIL DE 63mm DE ANCHURA ALUMINIZADA | 6 | 0.28 | 1.68 |
| WW00400 | u | PEQUEÑO MATERIAL | 10 | 0.3 | 3.00 |
|  |  | Total |  |  | 88.79 |

**08CAD00077** u EMBOC. COND. METALICO A UNIDAD CONDENS. O EVAPOR
Precio: 143.94
Embocadura de conducto metálico, rectangular o circular, a unidad condensadora o evaporadora, construida con pieza especial de acople de chapa galvanizada, lona antivibratoria y bridas galvanizadas, incluso pequeño material y montaje. Medida la cantidad ejecutada.

| Código | Ud | Descripción | Rendimiento | Precio | Importe |
|---|---|---|---|---|---|
| TA00200 | h | AYUDANTE ESPECIALISTA | 0.7 | 19.04 | 13.33 |
| TO01600 | h | OF. 1ª CERRAJERO-CHAPISTA | 0.7 | 19.85 | 13.90 |
| CA02100 | m | ANGULAR AC. GALVANIZADO 30X30X3 mm | 6 | 1.91 | 11.46 |
| IC42000 | m | LONA ANTIVIBRATORIA | 3 | 16.44 | 49.32 |
| IC47400 | u | PIEZA DE ACOPLE A COND. O EVAP., DE CHAPA GALVANIZADA | 1 | 51.43 | 51.43 |
| WW00400 | u | PEQUEÑO MATERIAL | 15 | 0.3 | 4.50 |
|  |  | Total |  |  | 143.94 |

**08CAD00078** u EMBOC. DIFUSOR CIRCULAR A COND. METÁLICO RECTANGULAR
Precio: 29.47
Embocadura de difusor circular a conducto metálico rectangular, o difusor cuadrado a conducto metálico circular con pieza de acople de chapa galvanizada, incluso pequeño material y montaje. Medida la cantidad ejecutada.

| Código | Ud | Descripción | Rendimiento | Precio | Importe |
|---|---|---|---|---|---|
| TA00200 | h | AYUDANTE ESPECIALISTA | 0.25 | 19.04 | 4.76 |
| TO01600 | h | OF. 1ª CERRAJERO-CHAPISTA | 0.25 | 19.85 | 4.96 |
| IC47500 | u | PIEZA DE ACOPLE A DIFUSOR, DE CHAPA GALVANIZADA | 1 | 18.35 | 18.35 |
| WW00300 | u | MATERIAL COMPLEMENTARIO O PZAS. ESPECIALES | 2 | 0.55 | 1.10 |
| WW00400 | u | PEQUEÑO MATERIAL | 1 | 0.3 | 0.30 |
|  |  | Total |  |  | 29.47 |

**08CAD00081** u REJILLA IMPULSIÓN O RETORNO 250X150 mm L. HORIZONTALES
Precio: 31.57
Rejilla de impulsión o retorno de 250x150 mm, de lamas horizontales orientables una a una, construida con perfiles extruídos de aluminio anodizado, marco de montaje de chapa galvanizada o de madera con listón de 20x30 mm, incluso garras de anclaje y colocación. Medida la cantidad ejecutada.

| Código | Ud | Descripción | Rendimiento | Precio | Importe |
|---|---|---|---|---|---|
| TO01400 | h | OF. 1ª CALEFACTOR O MECÁNICO | 0.15 | 19.85 | 2.98 |
| TO02100 | h | OFICIAL 1ª | 0.25 | 19.85 | 4.96 |
| IC42300 | u | MARCO DE CHAPA GALV. O MADERA PARA REJILLA DE 250x150 mm | 1 | 3.73 | 3.73 |
| IC56700 | u | REJILLA LAMAS HOR. ORIENT. UNA A UNA AL. ANOD. 250x150 mm | 1 | 19.6 | 19.60 |
| WW00400 | u | PEQUEÑO MATERIAL | 1 | 0.3 | 0.30 |
|  |  | Total |  |  | 31.57 |

**08CAD00084** u REJILLA IMPULSIÓN O RETORNO 350X200 mm L. HORIZONTALES
Precio: 37.99
Rejilla de impulsión o retorno de 350x200 mm, de lamas horizontales orientables una a una, construida con perfiles extruídos de aluminio anodizado, marco de montaje de chapa galvanizada o de madera con listón de 20x30 mm, incluso garras de anclaje y colocación. Medida la cantidad ejecutada.

| Código | Ud | Descripción | Rendimiento | Precio | Importe |
|---|---|---|---|---|---|
| TO01400 | h | OF. 1ª CALEFACTOR O MECÁNICO | 0.15 | 19.85 | 2.98 |
| TO02100 | h | OFICIAL 1ª | 0.25 | 19.85 | 4.96 |
| IC42500 | u | MARCO DE CHAPA GALV. O MADERA PARA REJILLA DE 350x200 mm | 1 | 4.29 | 4.29 |
| IC56900 | u | REJILLA LAMAS HOR. ORIENT. UNA A UNA AL. ANOD. 350x200 mm | 1 | 25.46 | 25.46 |
| WW00400 | u | PEQUEÑO MATERIAL | 1 | 0.3 | 0.30 |
|  |  | Total |  |  | 37.99 |

**08CAD00088** u REJILLA IMPULSIÓN O RETORNO 500X250 mm L. HORIZONTALES
Precio: 50.66
Rejilla de impulsión o retorno de 500x250 mm, de lamas horizontales orientables una a una, construida con perfiles extruídos de aluminio anodizado, marco de montaje de chapa galvanizada o de madera con listón de 20x30 mm, incluso garras de anclaje y colocación. Medida la cantidad ejecutada.

| Código | Ud | Descripción | Rendimiento | Precio | Importe |
|---|---|---|---|---|---|
| TO01400 | h | OF. 1ª CALEFACTOR O MECÁNICO | 0.15 | 19.85 | 2.98 |
| TO02100 | h | OFICIAL 1ª | 0.28 | 19.85 | 5.56 |
| IC42800 | u | MARCO DE CHAPA GALV. O MADERA PARA REJILLA DE 500x250 mm | 1 | 5.26 | 5.26 |
| IC57200 | u | REJILLA LAMAS HOR. ORIENT. UNA A UNA AL. ANOD. 500x250 mm | 1 | 36.5 | 36.50 |
| WW00400 | u | PEQUEÑO MATERIAL | 1.2 | 0.3 | 0.36 |
|  |  | Total |  |  | 50.66 |

**08CAD00091** u REJILLA IMPULSIÓN O RETORNO 250X150 mm L. VERTICALES
Precio: 34.44
Rejilla de impulsión o retorno de 250x150 mm, de lamas verticales orientables una a una, construida con perfiles extruídos de aluminio anodizado, marco de montaje de chapa galvanizada o de madera con listón de 20x30 mm, incluso garras de anclaje y colocación. Medida la cantidad ejecutada.

| Código | Ud | Descripción | Rendimiento | Precio | Importe |
|---|---|---|---|---|---|
| TO01400 | h | OF. 1ª CALEFACTOR O MECÁNICO | 0.15 | 19.85 | 2.98 |
| TO02100 | h | OFICIAL 1ª | 0.25 | 19.85 | 4.96 |
| IC42300 | u | MARCO DE CHAPA GALV. O MADERA PARA REJILLA DE 250x150 mm | 1 | 3.73 | 3.73 |
| IC57900 | u | REJILLA LAMAS VERT. ORIENT. UNA A UNA AL. ANOD. 250x150 mm | 1 | 22.47 | 22.47 |
| WW00400 | u | PEQUEÑO MATERIAL | 1 | 0.3 | 0.30 |
|  |  | Total |  |  | 34.44 |

**08CAD00101** u REJILLA IMPULSIÓN O RETORNO 250X150 mm DOBLE DEFLEXION
Precio: 40.96
Rejilla de impulsión o retorno de 250x150 mm de doble flexión, lamas orientables una a una, construida con perfiles extruídos de aluminio anodizado, marco de montaje de chapa galvanizada o de madera con listón de 20x30 mm, incluso garras de anclaje y colocación. Medida la cantidad ejecutada.

| Código | Ud | Descripción | Rendimiento | Precio | Importe |
|---|---|---|---|---|---|
| TO01400 | h | OF. 1ª CALEFACTOR O MECÁNICO | 0.15 | 19.85 | 2.98 |
| TO02100 | h | OFICIAL 1ª | 0.25 | 19.85 | 4.96 |
| IC42300 | u | MARCO DE CHAPA GALV. O MADERA PARA REJILLA DE 250x150 mm | 1 | 3.73 | 3.73 |
| IC53900 | u | REJILLA DOBLE DEFLEXIÓN LAMAS ORIENT. AL. ANOD. 250x150 mm | 1 | 28.99 | 28.99 |
| WW00400 | u | PEQUEÑO MATERIAL | 1 | 0.3 | 0.30 |
|  |  | Total |  |  | 40.96 |

**08CAD00111** u REJILLA RETORNO 250X150 mm L. HORIZONT. INCLINAD. 45º
Precio: 19.93
Rejilla de retorno de 250x150 mm, de lamas horizontales inclinadas 45º, fijas, construida con perfiles extruídos de aluminio anodizado, marco de montaje de chapa galvanizada o de madera con listón de 20x30 mm, incluso garras de anclaje y colocación. Medida la cantidad ejecutada.

| Código | Ud | Descripción | Rendimiento | Precio | Importe |
|---|---|---|---|---|---|
| TO01400 | h | OF. 1ª CALEFACTOR O MECÁNICO | 0.15 | 19.85 | 2.98 |
| TO02100 | h | OFICIAL 1ª | 0.25 | 19.85 | 4.96 |
| IC42300 | u | MARCO DE CHAPA GALV. O MADERA PARA REJILLA DE 250x150 mm | 1 | 3.73 | 3.73 |
| IC55000 | u | REJILLA LAMAS FIJAS A 45º AL. ANODIZADO 250x150 mm | 1 | 7.96 | 7.96 |
| WW00400 | u | PEQUEÑO MATERIAL | 1 | 0.3 | 0.30 |
|  |  | Total |  |  | 19.93 |

**08CAD00121** u REJILLA RETORNO 250X150 mm RETICULA
Precio: 31.98
Rejilla de retorno de 250x150 mm, de retícula, con paso de 1/2", construida con perfiles extruídos de aluminio anodizado, marco de montaje de chapa galvanizada o de madera con listón de 20x30 mm, incluso garras de anclaje y colocación. Medida la cantidad ejecutada.

| Código | Ud | Descripción | Rendimiento | Precio | Importe |
|---|---|---|---|---|---|
| TO01400 | h | OF. 1ª CALEFACTOR O MECÁNICO | 0.15 | 19.85 | 2.98 |
| TO02100 | h | OFICIAL 1ª | 0.25 | 19.85 | 4.96 |
| IC42300 | u | MARCO DE CHAPA GALV. O MADERA PARA REJILLA DE 250x150 mm | 1 | 3.73 | 3.73 |
| IC53200 | u | REJILLA DE RETÍCULA 1/2" PASO AL. ANODIZADO 250x150 mm | 1 | 20.01 | 20.01 |
| WW00400 | u | PEQUEÑO MATERIAL | 1 | 0.3 | 0.30 |
|  |  | Total |  |  | 31.98 |

**08CAD00126** u REJILLA RETORNO 250X150 mm L. HORIZONTALES EN V
Precio: 34.47
Rejilla de retorno de 250x150 mm de lamas horizontales en 'V', fijas, con doble bastidor, construida con perfiles extruídos de aluminio anodizado, marco de montaje de chapa galvanizada o de madera con listón de 20x30 mm, incluso colocación. Medida la cantidad ejecutada.

| Código | Ud | Descripción | Rendimiento | Precio | Importe |
|---|---|---|---|---|---|
| TO01400 | h | OF. 1ª CALEFACTOR O MECÁNICO | 0.15 | 19.85 | 2.98 |
| TO01500 | h | OF. 1ª CARPINTERÍA | 0.15 | 19.85 | 2.98 |
| IC42300 | u | MARCO DE CHAPA GALV. O MADERA PARA REJILLA DE 250x150 mm | 1 | 3.73 | 3.73 |
| IC56100 | u | REJILLA LAMAS FIJAS EN V, DOBLE BASTID. AL. ANOD.250x150 mm | 1 | 24.48 | 24.48 |
| WW00400 | u | PEQUEÑO MATERIAL | 1 | 0.3 | 0.30 |
|  |  | Total |  |  | 34.47 |

**08CAD00131** u COMPUERTA REG. DE CAUDAL PARA DIFUSOR CIRC. 150 mm
Precio: 5.41
Compuerta para regulación del caudal, de accionamiento manual, tipo mariposa, preparada para acoplar a difusor circular de 150 mm de cuello, construida con chapa de acero estampado y laminado. Medida la cantidad ejecutada.

| Código | Ud | Descripción | Rendimiento | Precio | Importe |
|---|---|---|---|---|---|
| TO01400 | h | OF. 1ª CALEFACTOR O MECÁNICO | 0.05 | 19.85 | 0.99 |
| IC18400 | u | COMPUERTA REGUL. ACC. MANUAL PARA DIFUSOR CIRC. 150 mm DIÁM. | 1 | 4.42 | 4.42 |
|  |  | Total |  |  | 5.41 |

**08CAD00137** u COMPUERTA REG. DE CAUDAL PARA DIFUSOR CUADRAD. 225 mm
Precio: 6.17
Compuerta para regulación del caudal, de accionamiento manual, tipo mariposa, preparada para acoplar a difusor cuadrado de 225 mm de cuello, construida con chapa de acero estampado y laminado. Medida la cantidad ejecutada.

| Código | Ud | Descripción | Rendimiento | Precio | Importe |
|---|---|---|---|---|---|
| TO01400 | h | OF. 1ª CALEFACTOR O MECÁNICO | 0.05 | 19.85 | 0.99 |
| IC18900 | u | COMPUERTA REGUL. ACC. MANUAL PARA DIFUSOR CUAD. 225x225 mm | 1 | 5.18 | 5.18 |
|  |  | Total |  |  | 6.17 |

**08CAD00141** u COMPUERTA REG. DE CAUDAL PARA REJILLA 250X150 mm
Precio: 20.06
Compuerta para regulación del caudal, de accionamiento manual, preparada para acoplar a rejilla de 250x150 mm, construida con chapa de acero estampado y laminado. Medida la cantidad ejecutada.

| Código | Ud | Descripción | Rendimiento | Precio | Importe |
|---|---|---|---|---|---|
| TO01400 | h | OF. 1ª CALEFACTOR O MECÁNICO | 0.05 | 19.85 | 0.99 |
| IC20300 | u | COMPUERTA REGULACION, ACC. MANUAL PARA REJILLA 250x150 mm | 1 | 19.07 | 19.07 |
|  |  | Total |  |  | 20.06 |

**08CAD00148** u COMPUERTA REG. DE CAUDAL PARA REJILLA 500X250 mm
Precio: 41.05
Compuerta para regulación del caudal, de accionamiento manual, preparada para acoplar a rejilla de 500x250 mm, construida con chapa de acero estampado laminado. Medida la cantidad ejecutada.

| Código | Ud | Descripción | Rendimiento | Precio | Importe |
|---|---|---|---|---|---|
| TO01400 | h | OF. 1ª CALEFACTOR O MECÁNICO | 0.05 | 19.85 | 0.99 |
| IC20900 | u | COMPUERTA REGULACION, ACC. MANUAL PARA REJILLA 500x250 mm | 1 | 40.06 | 40.06 |
|  |  | Total |  |  | 41.05 |

**08CAD00150** u REGULADOR DE CAUDAL VARIABLE MOTORIZADO 200X100 mm (29/02/2016)
Precio: 178.55
Compuerta de regulación del caudal de aire motorizada, para conducto rectangular de 200x100 mm en instalaciones de volumen de aire variable (VAV), formada por: compuerta rectangular de regulación de acero galvanizado, control proporcional 0-10 V, junta de estanqueidad de la lama en EPDF, cruz de medición de presión diferencial de aluminio y racores en ABS. Medida la cantidad ejecutada.

| Código | Ud | Descripción | Rendimiento | Precio | Importe |
|---|---|---|---|---|---|
| TA00200 | h | AYUDANTE ESPECIALISTA | 0.2 | 19.04 | 3.81 |
| TO01400 | h | OF. 1ª CALEFACTOR O MECÁNICO | 0.5 | 19.85 | 9.93 |
| IC20210 | u | COMPUERTA RECTANGULAR DE REGULACIÓN VAV AC. GALVANIZADO 200X200m (material; 29/02/2016) | 1 | 158.71 | 158.71 |
| WW00300 | u | MATERIAL COMPLEMENTARIO O PZAS. ESPECIALES | 10 | 0.55 | 5.50 |
| WW00400 | u | PEQUEÑO MATERIAL | 2 | 0.3 | 0.60 |
|  |  | Total |  |  | 178.55 |

**08CAD00155** u REGULADOR DE CAUDAL VARIABLE MOTORIZADO 300X100 mm (29/02/2016)
Precio: 182.17
Compuerta de regulación del caudal de aire motorizada, para conducto rectangular de 300x100 mm en instalaciones de volumen de aire variable (VAV), formada por: compuerta rectangular de regulación de acero galvanizado, control proporcional 0-10 V, junta de estanqueidad de la lama en EPDF, cruz de medición de presión diferencial de aluminio y racores en ABS. Medida la cantidad ejecutada.

| Código | Ud | Descripción | Rendimiento | Precio | Importe |
|---|---|---|---|---|---|
| TA00200 | h | AYUDANTE ESPECIALISTA | 0.2 | 19.04 | 3.81 |
| TO01400 | h | OF. 1ª CALEFACTOR O MECÁNICO | 0.5 | 19.85 | 9.93 |
| IC20220 | u | COMPUERTA RECTANGULAR DE REGULACIÓN VAV AC. GALVANIZADO 300X100m (material; 29/02/2016) | 1 | 162.33 | 162.33 |
| WW00300 | u | MATERIAL COMPLEMENTARIO O PZAS. ESPECIALES | 10 | 0.55 | 5.50 |
| WW00400 | u | PEQUEÑO MATERIAL | 2 | 0.3 | 0.60 |
|  |  | Total |  |  | 182.17 |

**08CAD00165** u REGULADOR DE CAUDAL VARIABLE MOTORIZADO 300X200 mm (29/02/2016)
Precio: 187.64
Compuerta de regulación del caudal de aire motorizada, para conducto rectangular de 300x200 mm en instalaciones de volumen de aire variable (VAV), formada por: compuerta rectangular de regulación de acero galvanizado, control proporcional 0-10 V, junta de estanqueidad de la lama en EPDF, cruz de medición de presión diferencial de aluminio y racores en ABS. Medida la cantidad ejecutada.

| Código | Ud | Descripción | Rendimiento | Precio | Importe |
|---|---|---|---|---|---|
| TA00200 | h | AYUDANTE ESPECIALISTA | 0.2 | 19.04 | 3.81 |
| TO01400 | h | OF. 1ª CALEFACTOR O MECÁNICO | 0.5 | 19.85 | 9.93 |
| IC20230 | u | COMPUERTA RECTANGULAR DE REGULACIÓN VAV AC. GALVANIZADO 300X200m (material; 29/02/2016) | 1 | 167.8 | 167.80 |
| WW00300 | u | MATERIAL COMPLEMENTARIO O PZAS. ESPECIALES | 10 | 0.55 | 5.50 |
| WW00400 | u | PEQUEÑO MATERIAL | 2 | 0.3 | 0.60 |
|  |  | Total |  |  | 187.64 |

**08CAD00175** u REGULADOR DE CAUDAL VARIABLE MOTORIZADO CIRCULAR 125 mm (29/02/2016)
Precio: 161.53
Compuerta de regulación del caudal de aire motorizada, para conducto circular de 125 mm de diámetro en istalaciones de volumen de aire varialbe (VAV), formada por: compuerta circular de regulación de acero galvanizado, control proporcional 0-10 V, junta de estanqueidad de la lama en EPDF, cruz de medición de presión diferencial de aluminio y racores. Medida la cantidad ejecutada.

| Código | Ud | Descripción | Rendimiento | Precio | Importe |
|---|---|---|---|---|---|
| TA00200 | h | AYUDANTE ESPECIALISTA | 0.2 | 19.04 | 3.81 |
| TO01400 | h | OF. 1ª CALEFACTOR O MECÁNICO | 0.5 | 19.85 | 9.93 |
| IC19110 | u | COMPUERTA CIRCULAR DE REGULACIÓN VAV AC. GALVANIZADO 125mm DIAM (material; 29/02/2016) | 1 | 141.69 | 141.69 |
| WW00300 | u | MATERIAL COMPLEMENTARIO O PZAS. ESPECIALES | 10 | 0.55 | 5.50 |
| WW00400 | u | PEQUEÑO MATERIAL | 2 | 0.3 | 0.60 |
|  |  | Total |  |  | 161.53 |

**08CAD00180** u REGULADOR DE CAUDAL CONSTANTE CIRCULAR 160 MM (29/02/2016)
Precio: 77.37
Compuerta ajustable de caudal constante de aire manual, para conducto circular de 160 mm de diámetro, formada por: compuerta circular con mecanismo manual para fijación del caudal de acero galvanizado y junta de conexión de goma. Medida la cantidad ejecutada.

| Código | Ud | Descripción | Rendimiento | Precio | Importe |
|---|---|---|---|---|---|
| TA00200 | h | AYUDANTE ESPECIALISTA | 0.2 | 19.04 | 3.81 |
| TO01400 | h | OF. 1ª CALEFACTOR O MECÁNICO | 0.4 | 19.85 | 7.94 |
| IC19710 | u | COMPUERTA CIRCULAR MANUAL AC. GALVANIZADO 160mm DIAM. (material; 29/02/2016) | 1 | 59.52 | 59.52 |
| WW00300 | u | MATERIAL COMPLEMENTARIO O PZAS. ESPECIALES | 10 | 0.55 | 5.50 |
| WW00400 | u | PEQUEÑO MATERIAL | 2 | 0.3 | 0.60 |
|  |  | Total |  |  | 77.37 |

**08CAD00185** u REGULADOR DE CAUDAL CONSTANTE CIRCULAR 200 MM (29/02/2016)
Precio: 80.25
Compuerta ajustable de caudal constante de aire manual, para conducto circular de 200 mm de diámetro, formada por: compuerta circular con mecanismo manual para fijación del caudal de acero galvanizado y junta de conexión de goma. Medida la cantidad ejecutada.

| Código | Ud | Descripción | Rendimiento | Precio | Importe |
|---|---|---|---|---|---|
| TA00200 | h | AYUDANTE ESPECIALISTA | 0.2 | 19.04 | 3.81 |
| TO01400 | h | OF. 1ª CALEFACTOR O MECÁNICO | 0.4 | 19.85 | 7.94 |
| IC19720 | u | COMPUERTA CIRCULAR MANUAL AC. GALVANIZADO 200mm DIAM. (material; 29/02/2016) | 1 | 62.4 | 62.40 |
| WW00300 | u | MATERIAL COMPLEMENTARIO O PZAS. ESPECIALES | 10 | 0.55 | 5.50 |
| WW00400 | u | PEQUEÑO MATERIAL | 2 | 0.3 | 0.60 |
|  |  | Total |  |  | 80.25 |

**08CAD00190** u REGULADOR DE CAUDAL CONSTANTE CIRCULAR 250 MM (29/02/2016)
Precio: 87.62
Compuerta ajustable de caudal constante de aire manual, para conducto circular de 250 mm de diámetro, formada por: compuerta circular con mecanismo manual para fijación del caudal de acero galvanizado y junta de conexión de goma. Medida la cantidad ejecutada.

| Código | Ud | Descripción | Rendimiento | Precio | Importe |
|---|---|---|---|---|---|
| TA00200 | h | AYUDANTE ESPECIALISTA | 0.2 | 19.04 | 3.81 |
| TO01400 | h | OF. 1ª CALEFACTOR O MECÁNICO | 0.4 | 19.85 | 7.94 |
| IC19730 | u | COMPUERTA CIRCULAR MANUAL AC. GALVANIZADO 250mm DIAM. (material; 29/02/2016) | 1 | 69.77 | 69.77 |
| WW00300 | u | MATERIAL COMPLEMENTARIO O PZAS. ESPECIALES | 10 | 0.55 | 5.50 |
| WW00400 | u | PEQUEÑO MATERIAL | 2 | 0.3 | 0.60 |
|  |  | Total |  |  | 87.62 |

**08CAD00201** u DIFUSOR CIRCULAR 150 mm DIÁM. CON PUENTE DE ACERO
Precio: 34.34
Difusor circular de 150 mm diám., cuello, construido con aros de aluminio entallado, anodizado, colocado con puente de montaje de acero, incluso pequeño material y ayudas de albañilería. Medida la cantidad ejecutada.

| Código | Ud | Descripción | Rendimiento | Precio | Importe |
|---|---|---|---|---|---|
| TO01400 | h | OF. 1ª CALEFACTOR O MECÁNICO | 0.2 | 19.85 | 3.97 |
| TO02100 | h | OFICIAL 1ª | 0.1 | 19.85 | 1.99 |
| IC27600 | u | DIFUSOR CIRCULAR ALUMINIO ANODIZADO 150 mm DIÁM. CUELLO | 1 | 23.17 | 23.17 |
| IC49800 | u | PUENTE MONTAJE DE AC. PARA DIFUSOR HASTA 200 mm DIM. CUELLO | 1 | 4.91 | 4.91 |
| WW00400 | u | PEQUEÑO MATERIAL | 1 | 0.3 | 0.30 |
|  |  | Total |  |  | 34.34 |

**08CAD00202** u DIFUSOR CIRCULAR 200 mm DIÁM. CON PUENTE DE ACERO
Precio: 37.67
Difusor circular de 200 mm diám.,cuello construido con aros de aluminio entallado, anodizado, colocado con puente de montaje de acero, incluso pequeño material y ayudas de albañilería. Medida la cantidad ejecutada.

| Código | Ud | Descripción | Rendimiento | Precio | Importe |
|---|---|---|---|---|---|
| TO01400 | h | OF. 1ª CALEFACTOR O MECÁNICO | 0.2 | 19.85 | 3.97 |
| TO02100 | h | OFICIAL 1ª | 0.1 | 19.85 | 1.99 |
| IC27700 | u | DIFUSOR CIRCULAR ALUMINIO ANODIZADO 200 mm DIÁM. CUELLO | 1 | 26.5 | 26.50 |
| IC49800 | u | PUENTE MONTAJE DE AC. PARA DIFUSOR HASTA 200 mm DIM. CUELLO | 1 | 4.91 | 4.91 |
| WW00400 | u | PEQUEÑO MATERIAL | 1 | 0.3 | 0.30 |
|  |  | Total |  |  | 37.67 |

**08CAD00203** u DIFUSOR CIRCULAR 250 mm DIÁM. CON PUENTE DE ACERO
Precio: 46.38
Difusor circular de 250 mm diám., cuello, construido con aros de aluminio entallado, anodizado, colocado con puente de montaje de acero, incluso pequeño material y ayudas de albañilería. Medida la cantidad ejecutada.

| Código | Ud | Descripción | Rendimiento | Precio | Importe |
|---|---|---|---|---|---|
| TO01400 | h | OF. 1ª CALEFACTOR O MECÁNICO | 0.2 | 19.85 | 3.97 |
| TO02100 | h | OFICIAL 1ª | 0.1 | 19.85 | 1.99 |
| IC27800 | u | DIFUSOR CIRCULAR ALUMINIO ANODIZADO 250 mm DIÁM. CUELLO | 1 | 34.97 | 34.97 |
| IC49900 | u | PUENTE MONTAJE DE AC. PARA DIFUSOR 225-250 mm DIM. CUELLO | 1 | 5.15 | 5.15 |
| WW00400 | u | PEQUEÑO MATERIAL | 1 | 0.3 | 0.30 |
|  |  | Total |  |  | 46.38 |

**08CAD00206** u DIFUSOR CIRCULAR 150 mm DIÁM. CON TORNILLOS
Precio: 27.44
Difusor circular de 150 mm diám. de cuello, construido con aros de aluminio entallado, anodizado, fijado a conducto metálico mediante tornillos o remaches, incluso pequeño material. Medida la cantidad ejecutada.

| Código | Ud | Descripción | Rendimiento | Precio | Importe |
|---|---|---|---|---|---|
| TO01400 | h | OF. 1ª CALEFACTOR O MECÁNICO | 0.2 | 19.85 | 3.97 |
| IC27600 | u | DIFUSOR CIRCULAR ALUMINIO ANODIZADO 150 mm DIÁM. CUELLO | 1 | 23.17 | 23.17 |
| WW00400 | u | PEQUEÑO MATERIAL | 1 | 0.3 | 0.30 |
|  |  | Total |  |  | 27.44 |

**08CAD00208** u DIFUSOR CIRCULAR 250 mm DIÁM. CON TORNILLOS
Precio: 39.24
Difusor circular de 250 mm diám. de cuello, construido con aros de aluminio entallado, anodizado, fijado a conducto metálico mediante tornillos o remaches, incluso pequeño material. Medida la cantidad ejecutada.

| Código | Ud | Descripción | Rendimiento | Precio | Importe |
|---|---|---|---|---|---|
| TO01400 | h | OF. 1ª CALEFACTOR O MECÁNICO | 0.2 | 19.85 | 3.97 |
| IC27800 | u | DIFUSOR CIRCULAR ALUMINIO ANODIZADO 250 mm DIÁM. CUELLO | 1 | 34.97 | 34.97 |
| WW00400 | u | PEQUEÑO MATERIAL | 1 | 0.3 | 0.30 |
|  |  | Total |  |  | 39.24 |

**08CAD00211** u DIFUSOR CIRCULAR 150 mm DIÁM. CON PUENTE DE AC. Y N. REG
Precio: 47.42
Difusor circular de 150 mm diám., cuello, construido con aros de aluminio entallado, anodizado, nucleo regulable en altura, colocado con puente de montaje de acero, incluso pequeño material y ayudas de albañilería. Medida la cantidad ejecutada.

| Código | Ud | Descripción | Rendimiento | Precio | Importe |
|---|---|---|---|---|---|
| TO01400 | h | OF. 1ª CALEFACTOR O MECÁNICO | 0.2 | 19.85 | 3.97 |
| TO02100 | h | OFICIAL 1ª | 0.1 | 19.85 | 1.99 |
| IC27200 | u | DIFUSOR CIRCULAR ALUM. ANOD. NUCLEO REGUL. 150 mm DIÁM. CUELLO | 1 | 36.25 | 36.25 |
| IC49800 | u | PUENTE MONTAJE DE AC. PARA DIFUSOR HASTA 200 mm DIM. CUELLO | 1 | 4.91 | 4.91 |
| WW00400 | u | PEQUEÑO MATERIAL | 1 | 0.3 | 0.30 |
|  |  | Total |  |  | 47.42 |

**08CAD00216** u DIFUSOR CUADRADO 150X150 mm CON PUENTE DE ACERO
Precio: 43.63
Difusor cuadrado de 150x150 mm dimensiones del cuello, construido con perfiles de aluminio anodizado, colocado con puente de montaje de acero, incluso pequeño material y ayudas de albañilería. Medida la cantidad ejecutada.

| Código | Ud | Descripción | Rendimiento | Precio | Importe |
|---|---|---|---|---|---|
| TO01400 | h | OF. 1ª CALEFACTOR O MECÁNICO | 0.2 | 19.85 | 3.97 |
| TO02100 | h | OFICIAL 1ª | 0.1 | 19.85 | 1.99 |
| IC28000 | u | DIFUSOR CUADRADO ALUM. ANOD. 150x150 mm DIMEN. CUELLO | 1 | 32.46 | 32.46 |
| IC49800 | u | PUENTE MONTAJE DE AC. PARA DIFUSOR HASTA 200 mm DIM. CUELLO | 1 | 4.91 | 4.91 |
| WW00400 | u | PEQUEÑO MATERIAL | 1 | 0.3 | 0.30 |
|  |  | Total |  |  | 43.63 |

**08CAD00217** u DIFUSOR CUADRADO 225X225 mm CON PUENTE DE ACERO
Precio: 55.63
Difusor cuadrado de 225x225 mm dimensiones del cuello, construido con perfiles de aluminio anodizado, colocado con puente de montaje de acero, incluso pequeño material y ayudas de albañilería. Medida la cantidad ejecutada.

| Código | Ud | Descripción | Rendimiento | Precio | Importe |
|---|---|---|---|---|---|
| TO01400 | h | OF. 1ª CALEFACTOR O MECÁNICO | 0.2 | 19.85 | 3.97 |
| TO02100 | h | OFICIAL 1ª | 0.1 | 19.85 | 1.99 |
| IC28100 | u | DIFUSOR CUADRADO ALUM. ANOD. 225x225 mm DIMEN. CUELLO | 1 | 44.22 | 44.22 |
| IC49900 | u | PUENTE MONTAJE DE AC. PARA DIFUSOR 225-250 mm DIM. CUELLO | 1 | 5.15 | 5.15 |
| WW00400 | u | PEQUEÑO MATERIAL | 1 | 0.3 | 0.30 |
|  |  | Total |  |  | 55.63 |

**08CAD00218** u DIFUSOR CUADRADO 300X300 mm CON FUENTE DE ACERO
Precio: 68.02
Difusor cuadrado de 300x300 mm, dimensiones del cuello, construido con perfiles de aluminio anodizado, colocado con puente de montaje de acero, incluso pequeño material y ayudas de albañilería. Medida la cantidad ejecutada.

| Código | Ud | Descripción | Rendimiento | Precio | Importe |
|---|---|---|---|---|---|
| TO01400 | h | OF. 1ª CALEFACTOR O MECÁNICO | 0.2 | 19.85 | 3.97 |
| TO02100 | h | OFICIAL 1ª | 0.1 | 19.85 | 1.99 |
| IC28200 | u | DIFUSOR CUADRADO ALUM. ANOD. 300x300 mm DIMEN. CUELLO | 1 | 56.54 | 56.54 |
| IC50000 | u | PUENTE MONTAJE DE AC. PARA DIFUSOR 300-425 mm DIM. CUELLO | 1 | 5.22 | 5.22 |
| WW00400 | u | PEQUEÑO MATERIAL | 1 | 0.3 | 0.30 |
|  |  | Total |  |  | 68.02 |

**08CAD00221** u DIFUSOR CUADRADO 150X150 mm CON TORNILLOS
Precio: 36.73
Difusor cuadrado de 150x150 mm, dimensiones del cuello, construido con perfiles de aluminio anodizado, fijado a conducto metálico mediante tornillos o remaches, incluso pequeño material. Medida la cantidad ejecutada.

| Código | Ud | Descripción | Rendimiento | Precio | Importe |
|---|---|---|---|---|---|
| TO01400 | h | OF. 1ª CALEFACTOR O MECÁNICO | 0.2 | 19.85 | 3.97 |
| IC28000 | u | DIFUSOR CUADRADO ALUM. ANOD. 150x150 mm DIMEN. CUELLO | 1 | 32.46 | 32.46 |
| WW00400 | u | PEQUEÑO MATERIAL | 1 | 0.3 | 0.30 |
|  |  | Total |  |  | 36.73 |

**08CAD00225** u DIFUSOR LINEAL DE 2 VIAS Y 50 cm DE LONGITUD
Precio: 74.67
Difusor lineal de 2 vías y 50 cm de longitud, construido con perfiles líneal de aluminio anodizado, plenum de chapa galvanizada de 50 cm de longitud y 30 cm de altura, incluso elementos de cuelgue, pequeño material y ayudas de albañilería. Medida la cantidad ejecutada.

| Código | Ud | Descripción | Rendimiento | Precio | Importe |
|---|---|---|---|---|---|
| TO01400 | h | OF. 1ª CALEFACTOR O MECÁNICO | 0.4 | 19.85 | 7.94 |
| TO02100 | h | OFICIAL 1ª | 0.15 | 19.85 | 2.98 |
| IC28400 | u | DIFUSOR LINEAL ALUM. ANOD. 2 VÍAS Y 50 cm | 1 | 35.26 | 35.26 |
| IC49200 | u | PLENUM PARA DIFUSOR LINEAL 2 VÍAS Y 50 cm | 1 | 27.09 | 27.09 |
| WW00300 | u | MATERIAL COMPLEMENTARIO O PZAS. ESPECIALES | 2 | 0.55 | 1.10 |
| WW00400 | u | PEQUEÑO MATERIAL | 1 | 0.3 | 0.30 |
|  |  | Total |  |  | 74.67 |

**08CAD00228** u DIFUSOR LINEAL DE 3 VIAS Y 100 cm DE LONGITUD
Precio: 146.54
Difusor lineal de 3 vías y 100 cm de longitud, construido con perfiles extruídos de aluminio anodizado, plenum de chapa galvanizada de 100 cm de longitud y 35 cm de altura, incluso elementos de cuelgue, pequeño material y ayudas de albañilería. Medida la cantidad ejecutada.

| Código | Ud | Descripción | Rendimiento | Precio | Importe |
|---|---|---|---|---|---|
| TO01400 | h | OF. 1ª CALEFACTOR O MECÁNICO | 0.5 | 19.85 | 9.93 |
| TO02100 | h | OFICIAL 1ª | 0.2 | 19.85 | 3.97 |
| IC28800 | u | DIFUSOR LINEAL ALUM. ANOD. 3 VÍAS Y 100 cm | 1 | 88.77 | 88.77 |
| IC49600 | u | PLENUM PARA DIFUSOR LINEAL 3 VÍAS Y 100 cm | 1 | 41.07 | 41.07 |
| WW00300 | u | MATERIAL COMPLEMENTARIO O PZAS. ESPECIALES | 4 | 0.55 | 2.20 |
| WW00400 | u | PEQUEÑO MATERIAL | 2 | 0.3 | 0.60 |
|  |  | Total |  |  | 146.54 |

**08CAD00230** u COMPUERTA REG. CAUDAL DE AIRE, 300X400 mm
Precio: 114.99
Compuerta de regulación del caudal de aire, de 300x400 mm, formada por: bastidor de 10 cm de anchura, de chapa galvanizada de 1,5 mm de espesor, aletas planas móviles de igual calidad, ejes de giro de acero, mecanismo de accionamiento manual, con palanca de mando para acoplar actuador automático, y con tratamiento anticorrosivo, alojado en bastidor, incluso pequeño material y montaje. Medida la cantidad ejecutada.

| Código | Ud | Descripción | Rendimiento | Precio | Importe |
|---|---|---|---|---|---|
| TA00200 | h | AYUDANTE ESPECIALISTA | 0.2 | 19.04 | 3.81 |
| TO01400 | h | OF. 1ª CALEFACTOR O MECÁNICO | 0.5 | 19.85 | 9.93 |
| IC19700 | u | COMPUERTA REGULACIÓN GALV. ALETAS PLANAS 400x300 mm | 1 | 95.15 | 95.15 |
| WW00300 | u | MATERIAL COMPLEMENTARIO O PZAS. ESPECIALES | 10 | 0.55 | 5.50 |
| WW00400 | u | PEQUEÑO MATERIAL | 2 | 0.3 | 0.60 |
|  |  | Total |  |  | 114.99 |

**08CAD00234** u PERSIANA DE TOMA DE AIRE EXTERIOR DE 300X300 mm
Precio: 68.94
Persiana de toma de aire exterior de 300x300 mm, construida con perfiles de chapa galvanizada, con protección de malla metálica anti-insectos, incluso pequeño material y ayudas de albañilería. Medida la cantidad ejecutada.

| Código | Ud | Descripción | Rendimiento | Precio | Importe |
|---|---|---|---|---|---|
| ATC00200 | h | CUADRILLA ALBAÑILERÍA, FORMADA POR OFICIAL 2ª Y PEÓN ESP. | 0.3 | 38.25 | 11.48 |
| TO01400 | h | OF. 1ª CALEFACTOR O MECÁNICO | 0.15 | 19.85 | 2.98 |
| IC46300 | u | PERSIANA TOMA AIRE EXT. GALV. CON MALLA METÁLICA 300x300 mm | 1 | 52.98 | 52.98 |
| WW00400 | u | PEQUEÑO MATERIAL | 5 | 0.3 | 1.50 |
|  |  | Total |  |  | 68.94 |

**08CAD00238** u COMPUERTA DE SOBREPRESIÓN DE 300X300 mm
Precio: 62.56
Compuerta de sobrepresión de 300x300 mm, construida con perfiles extruídos de aluminio, ejes de giro igualmente de aluminio y burletes en las aletas, incluso pequeño material y ayudas de albañilería. Medida la unidad colocada.

| Código | Ud | Descripción | Rendimiento | Precio | Importe |
|---|---|---|---|---|---|
| ATC00200 | h | CUADRILLA ALBAÑILERÍA, FORMADA POR OFICIAL 2ª Y PEÓN ESP. | 0.3 | 38.25 | 11.48 |
| TO01400 | h | OF. 1ª CALEFACTOR O MECÁNICO | 0.15 | 19.85 | 2.98 |
| IC21200 | u | COMPUERTA SOBREPRESIÓN DE ALUM. ANOD. 300x300 mm | 1 | 46.6 | 46.60 |
| WW00400 | u | PEQUEÑO MATERIAL | 5 | 0.3 | 1.50 |
|  |  | Total |  |  | 62.56 |

**08CAD00250** m CONDUCTO CIRCULAR AISLADO 102 MM (29/02/2016)
Precio: 20.24
Conducto flexible de sección circular de 102 mm de diámetro interior formado por capa interior compuesta de aluminio-poliester reforzado con alambre helicoidal, aislado exteriormente por fieltro de lana de vidrio revestida de lámina de aluminio-poliester, incluso unión de tramos mediante manguitos, p.p. de estos y de abrazaderas para soporte y cuelgue. Medida la longitud ejecutada.

| Código | Ud | Descripción | Rendimiento | Precio | Importe |
|---|---|---|---|---|---|
| ATC00200 | h | CUADRILLA ALBAÑILERÍA, FORMADA POR OFICIAL 2ª Y PEÓN ESP. | 0.05 | 38.25 | 1.91 |
| TA00200 | h | AYUDANTE ESPECIALISTA | 0.25 | 19.04 | 4.76 |
| TO01600 | h | OF. 1ª CERRAJERO-CHAPISTA | 0.25 | 19.85 | 4.96 |
| IC09800 | u | BRIDA GALV. PARA CONDUCTO CIRCULAR HASTA 250 mm DIÁM. | 0.65 | 3.44 | 2.24 |
| IC26010 | m | CONDUCTO FLEX. CIRCULAR. AIS. 102 mm DIÁM. (material; 29/02/2016) | 1 | 2.49 | 2.49 |
| WW00300 | u | MATERIAL COMPLEMENTARIO O PZAS. ESPECIALES | 6.5 | 0.55 | 3.58 |
| WW00400 | u | PEQUEÑO MATERIAL | 1 | 0.3 | 0.30 |
|  |  | Total |  |  | 20.24 |

**08CAD00255** m CONDUCTO CIRCULAR AISLADO 152 MM (29/02/2016)
Precio: 20.83
Conducto flexible de sección circular de 152 mm de diámetro interior formado por capa interior compuesta de aluminio-poliester reforzado con alambre helicoidal, aislado exteriormente por fieltro de lana de vidrio revestida de lámina de aluminio-poliester, incluso unión de tramos mediante manguitos, p.p. de estos y de abrazaderas para soporte y cuelgue. Medida la longitud ejecutada.

| Código | Ud | Descripción | Rendimiento | Precio | Importe |
|---|---|---|---|---|---|
| ATC00200 | h | CUADRILLA ALBAÑILERÍA, FORMADA POR OFICIAL 2ª Y PEÓN ESP. | 0.05 | 38.25 | 1.91 |
| TA00200 | h | AYUDANTE ESPECIALISTA | 0.25 | 19.04 | 4.76 |
| TO01600 | h | OF. 1ª CERRAJERO-CHAPISTA | 0.25 | 19.85 | 4.96 |
| IC09800 | u | BRIDA GALV. PARA CONDUCTO CIRCULAR HASTA 250 mm DIÁM. | 0.65 | 3.44 | 2.24 |
| IC26020 | m | CONDUCTO FLEX. CIRCULAR. AIS. 152 mm DIÁM. (material; 29/02/2016) | 1 | 3.08 | 3.08 |
| WW00300 | u | MATERIAL COMPLEMENTARIO O PZAS. ESPECIALES | 6.5 | 0.55 | 3.58 |
| WW00400 | u | PEQUEÑO MATERIAL | 1 | 0.3 | 0.30 |
|  |  | Total |  |  | 20.83 |

**08CAD00260** m CONDUCTO CIRCULAR AISLADO 203 MM (29/02/2016)
Precio: 21.57
Conducto flexible de sección circular de 203 mm de diámetro interior formado por capa interior compuesta de aluminio-poliester reforzado con alambre helicoidal, aislado exteriormente por fieltro de lana de vidrio revestida de lámina de aluminio-poliester, incluso unión de tramos mediante manguitos, p.p. de estos y de abrazaderas para soporte y cuelgue. Medida la longitud ejecutada.

| Código | Ud | Descripción | Rendimiento | Precio | Importe |
|---|---|---|---|---|---|
| ATC00200 | h | CUADRILLA ALBAÑILERÍA, FORMADA POR OFICIAL 2ª Y PEÓN ESP. | 0.05 | 38.25 | 1.91 |
| TA00200 | h | AYUDANTE ESPECIALISTA | 0.25 | 19.04 | 4.76 |
| TO01600 | h | OF. 1ª CERRAJERO-CHAPISTA | 0.25 | 19.85 | 4.96 |
| IC09800 | u | BRIDA GALV. PARA CONDUCTO CIRCULAR HASTA 250 mm DIÁM. | 0.65 | 3.44 | 2.24 |
| IC26030 | m | CONDUCTO FLEX. CIRCULAR. AIS. 203 mm DIÁM. (material; 29/02/2016) | 1 | 3.82 | 3.82 |
| WW00300 | u | MATERIAL COMPLEMENTARIO O PZAS. ESPECIALES | 6.5 | 0.55 | 3.58 |
| WW00400 | u | PEQUEÑO MATERIAL | 1 | 0.3 | 0.30 |
|  |  | Total |  |  | 21.57 |

**08CAD00270** m CONDUCTO CIRCULAR AISLADO 305 MM (29/02/2016)
Precio: 38.81
Conducto flexible de sección circular de 305 mm de diámetro interior formado por capa interior compuesta de aluminio-poliester reforzado con alambre helicoidal, aislado exteriormente por fieltro de lana de vidrio revestida de lámina de aluminio-poliester, incluso unión de tramos mediante manguitos, p.p. de estos y de abrazaderas para soporte y cuelgue. Medida la longitud ejecutada.

| Código | Ud | Descripción | Rendimiento | Precio | Importe |
|---|---|---|---|---|---|
| ATC00200 | h | CUADRILLA ALBAÑILERÍA, FORMADA POR OFICIAL 2ª Y PEÓN ESP. | 0.05 | 38.25 | 1.91 |
| TA00200 | h | AYUDANTE ESPECIALISTA | 0.25 | 19.04 | 4.76 |
| TO01600 | h | OF. 1ª CERRAJERO-CHAPISTA | 0.25 | 19.85 | 4.96 |
| IC09900 | u | BRIDA GALV. PARA CONDUCTO CIRCULAR DE 300 Y 350 mm DIÁM. | 0.65 | 5.48 | 3.56 |
| IC26040 | m | CONDUCTO FLEX. CIRCULAR. AIS. 305 mm DIÁM. (material; 29/02/2016) | 1 | 19.74 | 19.74 |
| WW00300 | u | MATERIAL COMPLEMENTARIO O PZAS. ESPECIALES | 6.5 | 0.55 | 3.58 |
| WW00400 | u | PEQUEÑO MATERIAL | 1 | 0.3 | 0.30 |
|  |  | Total |  |  | 38.81 |

**08CAD00275** u DIFUSOR ROTACIONAL 600/600 PLENUM CONEX. COND. CIRCULAR (29/02/2016)
Precio: 76.76
Difusor rotacional cuadrado de de acero galvanizado acabado lacado con aletas de pástico orientables en disposición radial circular de 600mm de diámetro, incluso plenum piramidal para conexión lateral con conducto circular. Medida la cantidad ejecutada.

| Código | Ud | Descripción | Rendimiento | Precio | Importe |
|---|---|---|---|---|---|
| TO01400 | h | OF. 1ª CALEFACTOR O MECÁNICO | 0.5 | 19.85 | 9.93 |
| TO02100 | h | OFICIAL 1ª | 0.5 | 19.85 | 9.93 |
| IC27910 | u | DIFUSOR ROTACIONAL CUADRADO 600/600 CON PLENUM (material; 29/02/2016) | 1 | 56 | 56.00 |
| WW00400 | u | PEQUEÑO MATERIAL | 3 | 0.3 | 0.90 |
|  |  | Total |  |  | 76.76 |

**08CAD00280** u DIFUSOR ROTACIONAL 600/500 PLENUM CONEX. COND. CIRCULAR (29/02/2016)
Precio: 72.76
Difusor rotacional cuadrado de de acero galvanizado acabado lacado con aletas de pástico orientables en disposición radial circular de 500mm de diámetro, incluso plenum piramidal para conexión lateral con conducto circular. Medida la cantidad ejecutada.

| Código | Ud | Descripción | Rendimiento | Precio | Importe |
|---|---|---|---|---|---|
| TO01400 | h | OF. 1ª CALEFACTOR O MECÁNICO | 0.5 | 19.85 | 9.93 |
| TO02100 | h | OFICIAL 1ª | 0.5 | 19.85 | 9.93 |
| IC27920 | u | DIFUSOR ROTACIONAL CUADRADO 600/500 CON PLENUM (material; 29/02/2016) | 1 | 52 | 52.00 |
| WW00400 | u | PEQUEÑO MATERIAL | 3 | 0.3 | 0.90 |
|  |  | Total |  |  | 72.76 |

**08CAD00285** u DIFUSOR ROTACIONAL 400/600 PLENUM CONEX. COND. CIRCULAR (29/02/2016)
Precio: 55.26
Difusor rotacional cuadrado de de acero galvanizado acabado lacado con aletas de pástico orientables en disposición radial circular de 400mm de diámetro, incluso plenum piramidal para conexión lateral con conducto circular. Medida la cantidad ejecutada.

| Código | Ud | Descripción | Rendimiento | Precio | Importe |
|---|---|---|---|---|---|
| TO01400 | h | OF. 1ª CALEFACTOR O MECÁNICO | 0.2 | 19.85 | 3.97 |
| TO02100 | h | OFICIAL 1ª | 0.1 | 19.85 | 1.99 |
| IC27930 | u | DIFUSOR ROTACIONAL CUADRADO 400/600 CON PLENUM (material; 29/02/2016) | 1 | 49 | 49.00 |
| WW00400 | u | PEQUEÑO MATERIAL | 1 | 0.3 | 0.30 |
|  |  | Total |  |  | 55.26 |

**08CAD00300** u COMPUERTA CORTAFUEGOS 600x300MM (29/02/2016)
Precio: 248.25
Compuerta cortafuegos de 600x300mm de sección, clasificada EI-120, formada por estructura de acero galvanizado, relleno esterior y compuerta de material refractario, accionamiento mediante servo motor eléctrico y fusible termoeléctrico a 72º, incluso juntas intumescentes, juntas de estanqueidad, elementos de fijación y conexiones, construíada según normas UNE. Medida la cantidad ejecutada.

| Código | Ud | Descripción | Rendimiento | Precio | Importe |
|---|---|---|---|---|---|
| TA00200 | h | AYUDANTE ESPECIALISTA | 0.5 | 19.04 | 9.52 |
| TO01400 | h | OF. 1ª CALEFACTOR O MECÁNICO | 1 | 19.85 | 19.85 |
| IC22010 | u | COMPUERTA CORTAFUEGOS GALV. REF. 600x300mm (material; 29/02/2016) | 1 | 212.78 | 212.78 |
| WW00300 | u | MATERIAL COMPLEMENTARIO O PZAS. ESPECIALES | 10 | 0.55 | 5.50 |
| WW00400 | u | PEQUEÑO MATERIAL | 2 | 0.3 | 0.60 |
|  |  | Total |  |  | 248.25 |

**08CAD00301** u COMPUERTA CORTAFUEGOS 700x300MM (29/02/2016)
Precio: 252.92
Compuerta cortafuegos de 700x300mm de sección, clasificada EI-120, formada por estructura de acero galvanizado, relleno esterior y compuerta de material refractario, accionamiento mediante servo motor eléctrico, fusible termoeléctrico a 72º, incluso juntas intumescentes, juntas de estanqueidad, elementos de fijación y conexiones, construíada según normas UNE. Medida la cantidad ejecutada.

| Código | Ud | Descripción | Rendimiento | Precio | Importe |
|---|---|---|---|---|---|
| TA00200 | h | AYUDANTE ESPECIALISTA | 0.5 | 19.04 | 9.52 |
| TO01400 | h | OF. 1ª CALEFACTOR O MECÁNICO | 1 | 19.85 | 19.85 |
| IC22020 | u | COMPUERTA CORTAFUEGOS GALV. REF. 700x300mm (material; 29/02/2016) | 1 | 217.45 | 217.45 |
| WW00300 | u | MATERIAL COMPLEMENTARIO O PZAS. ESPECIALES | 10 | 0.55 | 5.50 |
| WW00400 | u | PEQUEÑO MATERIAL | 2 | 0.3 | 0.60 |
|  |  | Total |  |  | 252.92 |

**08CAD00302** u COMPUERTA CORTAFUEGOS 800x300MM (29/02/2016)
Precio: 260.52
Compuerta cortafuegos de 800x300mm de sección, clasificada EI-120, formada por estructura de acero galvanizado, relleno esterior y compuerta de material refractario, accionamiento mediante servo motor eléctrico, fusible termoeléctrico a 72º, incluso juntas intumescentes, juntas de estanqueidad, elementos de fijación y conexiones, construíada según normas UNE. Medida la cantidad ejecutada.

| Código | Ud | Descripción | Rendimiento | Precio | Importe |
|---|---|---|---|---|---|
| TA00200 | h | AYUDANTE ESPECIALISTA | 0.55 | 19.04 | 10.47 |
| TO01400 | h | OF. 1ª CALEFACTOR O MECÁNICO | 1.1 | 19.85 | 21.84 |
| IC22030 | u | COMPUERTA CORTAFUEGOS GALV. REF. 800x300mm (material; 29/02/2016) | 1 | 222.11 | 222.11 |
| WW00300 | u | MATERIAL COMPLEMENTARIO O PZAS. ESPECIALES | 10 | 0.55 | 5.50 |
| WW00400 | u | PEQUEÑO MATERIAL | 2 | 0.3 | 0.60 |
|  |  | Total |  |  | 260.52 |

**08CAD00303** u COMPUERTA CORTAFUEGOS 900x300MM (29/02/2016)
Precio: 265.19
Compuerta cortafuegos de 900x300mm de sección, clasificada EI-120, formada por estructura de acero galvanizado, relleno esterior y compuerta de material refractario, accionamiento mediante servo motor eléctrico, fusible termoeléctrico a 72º, incluso juntas intumescentes, juntas de estanqueidad, elementos de fijación y conexiones, construíada según normas UNE. Medida la cantidad ejecutada.

| Código | Ud | Descripción | Rendimiento | Precio | Importe |
|---|---|---|---|---|---|
| TA00200 | h | AYUDANTE ESPECIALISTA | 0.55 | 19.04 | 10.47 |
| TO01400 | h | OF. 1ª CALEFACTOR O MECÁNICO | 1.1 | 19.85 | 21.84 |
| IC22040 | u | COMPUERTA CORTAFUEGOS GALV. REF. 900x300mm (material; 29/02/2016) | 1 | 226.78 | 226.78 |
| WW00300 | u | MATERIAL COMPLEMENTARIO O PZAS. ESPECIALES | 10 | 0.55 | 5.50 |
| WW00400 | u | PEQUEÑO MATERIAL | 2 | 0.3 | 0.60 |
|  |  | Total |  |  | 265.19 |

###### 08CAE Torres de enfriamiento

**08CAE00008** u TORRE ENFRIAMIENTO DE AGUA, C. CERRADO, CAUDAL 24 m3/h
Precio: 15102.39
Torre de enfriamiento de agua, de circuito cerrado, para un caudal de 24 m3/h a 30º temp. salida y 35º de entrada con temp. BH de 26º mueble de chapa galvanizada pintada a ambas caras, intercambiador multitubular con tubo exterior de acero e interior de cobre, relleno y separador de gotas, tipo laminar, colector de acero, pulverizador de polipropileno y hélice inoxidable, ventilador centrifugo, dos tuberías de 460 mm diám. y motor de 5,5 CV, para 26000 m3/h caudal de aire, bomba circulación de 1,5 CV, filtro de chapa de acero inoxidable, válvula flotador, termostato control de ventilador, conexiones para agua y eléctricas, ayudas de albañilería. Medida la cantidad ejecutada.

| Código | Ud | Descripción | Rendimiento | Precio | Importe |
|---|---|---|---|---|---|
| ATC00400 | h | CUADRILLA FORMADA POR OFICIAL 1ª INSTALADOR Y AYUDANTE | 18 | 38.89 | 700.02 |
| TO02100 | h | OFICIAL 1ª | 2 | 19.85 | 39.70 |
| TP00100 | h | PEÓN ESPECIAL | 4 | 18.9 | 75.60 |
| IC65100 | u | TORRE ENFRIAMTO. CTO. CERRADO 24 m3/h T. AGUA 35-30º BH 26º | 1 | 14189.57 | 14189.57 |
| WW00300 | u | MATERIAL COMPLEMENTARIO O PZAS. ESPECIALES | 150 | 0.55 | 82.50 |
| WW00400 | u | PEQUEÑO MATERIAL | 50 | 0.3 | 15.00 |
|  |  | Total |  |  | 15102.39 |

**08CAE00009** u TORRE ENFRIAMIENTO DE AGUA, C. CERRADO, CAUDAL 40 m3/h
Precio: 22115.09
Torre de enfriamiento de agua, de circuito cerrado, para un caudal de 40 m3/h a 30º temp. salida y 35º de entrada con temp. BH de 26º mueble de chapa galvanizada pintada a ambas caras, intercambiador multitubular con tubo exterior de acero e interior de cobre, relleno y separador de gotas, tipo laminar, colector de acero, pulverizador de polipropileno y hélice inoxidable, ventilador centrifugo, tres turbinas de 460 mm diám. y motor de 7,5 CV para 39000 m3/h caudal de aire, bomba circulación de 4 CV, filtro de chapa de acero inoxidable, válvula flotador, termostato control del ventilador, conexiones para agua y eléctricas, ayudas de albañilería. Medida la cantidad ejecutada.

| Código | Ud | Descripción | Rendimiento | Precio | Importe |
|---|---|---|---|---|---|
| ATC00400 | h | CUADRILLA FORMADA POR OFICIAL 1ª INSTALADOR Y AYUDANTE | 30 | 38.89 | 1166.70 |
| TO02100 | h | OFICIAL 1ª | 3 | 19.85 | 59.55 |
| TP00100 | h | PEÓN ESPECIAL | 6 | 18.9 | 113.40 |
| IC65200 | u | TORRE ENFRIAMTO. CTO. CERRADO 40 m3/h T. AGUA 35-30º BH 26º | 1 | 20613.94 | 20613.94 |
| WW00300 | u | MATERIAL COMPLEMENTARIO O PZAS. ESPECIALES | 250 | 0.55 | 137.50 |
| WW00400 | u | PEQUEÑO MATERIAL | 80 | 0.3 | 24.00 |
|  |  | Total |  |  | 22115.09 |

**08CAE00010** u TORRE ENFRIAMIENTO DE AGUA, C. CERRADO, CAUDAL 64 m3/h
Precio: 32041.24
Torre de enfriamiento de agua, de circuito cerrado, para un caudal de 64 m3/h a 30º temp. salida y 35º de entrada con temp. BH de 26º mueble de chapa galvanizada pintada a ambas caras, intercambiador multitubular con tubo exterior de acero e interior de cobre, relleno y separador de gotas, tipo laminar, colector de acero, pulverizador de polipropileno y hélice inoxidable, ventilador centrifugo, 4 turbinas de 460 mm diám. y motor de 10 CV para 52000 m3/h caudal de aire, bomba circulación de 3 CV filtro de chapa de acero inoxidable, válvula flotador, termostato control de ventilador, conexiones para agua y eléctricas, ayudas de albañilería. Medida la cantidad ejecutada.

| Código | Ud | Descripción | Rendimiento | Precio | Importe |
|---|---|---|---|---|---|
| ATC00400 | h | CUADRILLA FORMADA POR OFICIAL 1ª INSTALADOR Y AYUDANTE | 40 | 38.89 | 1555.60 |
| TO02100 | h | OFICIAL 1ª | 5 | 19.85 | 99.25 |
| TP00100 | h | PEÓN ESPECIAL | 10 | 18.9 | 189.00 |
| IC65300 | u | TORRE ENFRIAMTO. CTO. CERRADO 64 m3/h T. AGUA 35-30G BH 26G | 1 | 29932.39 | 29932.39 |
| WW00300 | u | MATERIAL COMPLEMENTARIO O PZAS. ESPECIALES | 400 | 0.55 | 220.00 |
| WW00400 | u | PEQUEÑO MATERIAL | 150 | 0.3 | 45.00 |
|  |  | Total |  |  | 32041.24 |

**08CAE00012** u TORRE ENFRIAMIENTO DE AGUA, PARA CAUDAL 6,5 m3/h
Precio: 3465.34
Torre de enfriamiento de agua, para un caudal de 6,50 m3/h a 30º temp. salida y 35º de entrada, con temp. BH de 26º mueble de chapa galvanizada pintada a ambas caras, relleno y separador de gotas tipo laminar de rejilla de polietileno, colectores de acero, pulverizador de polipropileno y hélice de acero inoxidable un ventilador axial de 610 mm diám., de 0,50 CV para 4200 m3/h de caudal de aire, filtro de chapa de acero inoxidable, conexiones principales con bridas, desagües y rebosadero con rosca, válvula flotador, termostato control de ventilador, ayudas de albañilería. Medida la cantidad ejecutada.

| Código | Ud | Descripción | Rendimiento | Precio | Importe |
|---|---|---|---|---|---|
| ATC00400 | h | CUADRILLA FORMADA POR OFICIAL 1ª INSTALADOR Y AYUDANTE | 10 | 38.89 | 388.90 |
| TO02100 | h | OFICIAL 1ª | 1 | 19.85 | 19.85 |
| TP00100 | h | PEÓN ESPECIAL | 2 | 18.9 | 37.80 |
| IC64200 | u | TORRE ENFRIAMIENTO V. AXIAL, 6,50 m3/h T. AGUA 35-30º BH 26º | 1 | 2951.79 | 2951.79 |
| WW00300 | u | MATERIAL COMPLEMENTARIO O PZAS. ESPECIALES | 100 | 0.55 | 55.00 |
| WW00400 | u | PEQUEÑO MATERIAL | 40 | 0.3 | 12.00 |
|  |  | Total |  |  | 3465.34 |

**08CAE00014** u TORRE ENFRIAMIENTO DE AGUA, PARA CAUDAL 20 m3/h
Precio: 4490.04
Torre de enfriamiento de agua, para un caudal de 20 m3/h a 30º temp. salida y 35º de entrada, con temp. BH de 26º mueble de chapa galvanizada pintada a ambas caras, relleno y separador de gotas tipo laminar de rejillas de polietileno, colectores de acero, pulverizador de polipropileno y hélice de acero inoxidable un ventilador axial de 610 mm diám., de 2 CV para 10700 m3/h de caudal de aire, filtro de chapa de acero inoxidable, conexiones principales con bridas, desagües y rebosadero con rosca, válvula flotador, termostato control del ventilador, ayudas de albañilería. Medida la cantidad ejecutada.

| Código | Ud | Descripción | Rendimiento | Precio | Importe |
|---|---|---|---|---|---|
| ATC00400 | h | CUADRILLA FORMADA POR OFICIAL 1ª INSTALADOR Y AYUDANTE | 16 | 38.89 | 622.24 |
| TO02100 | h | OFICIAL 1ª | 1.5 | 19.85 | 29.78 |
| TP00100 | h | PEÓN ESPECIAL | 3 | 18.9 | 56.70 |
| IC64400 | u | TORRE ENFRIAMIENTO V. AXIAL, 20 m3/h T. AGUA 35-30º BH 26º | 1 | 3683.82 | 3683.82 |
| WW00300 | u | MATERIAL COMPLEMENTARIO O PZAS. ESPECIALES | 150 | 0.55 | 82.50 |
| WW00400 | u | PEQUEÑO MATERIAL | 50 | 0.3 | 15.00 |
|  |  | Total |  |  | 4490.04 |

**08CAE00015** u TORRE ENFRIAMIENTO DE AGUA, PARA CAUDAL 37 m3/h
Precio: 7815.2
Torre de enfriamiento de agua, para un caudal de 37 m3/h a 30º temp. salida y 35º de entrada, con temp. bh. de 26º mueble de chapa galvanizada pintada a ambas caras, relleno y separador de gotas tipo laminar de rejillas de polietileno, colectores de acero, pulverizador de polipropileno y hélice de acero inoxidable 2 ventiladores axial de 610 mm diám. de 2 CV para 21500 m3/h de caudal total de aire, filtro de chapa acero inoxidable, conexiones principales con bridas, desagües y rebosadero con rosca, válvula flotador, termostato control del ventilador, ayudas de albañilería. Medida la cantidad ejecutada.

| Código | Ud | Descripción | Rendimiento | Precio | Importe |
|---|---|---|---|---|---|
| ATC00400 | h | CUADRILLA FORMADA POR OFICIAL 1ª INSTALADOR Y AYUDANTE | 22 | 38.89 | 855.58 |
| TO02100 | h | OFICIAL 1ª | 2 | 19.85 | 39.70 |
| TP00100 | h | PEÓN ESPECIAL | 4 | 18.9 | 75.60 |
| IC64600 | u | TORRE ENFRIAMIENTO V. AXIAL, 37 m3/h T. AGUA 35-30º BH 26º | 1 | 6682.82 | 6682.82 |
| WW00300 | u | MATERIAL COMPLEMENTARIO O PZAS. ESPECIALES | 250 | 0.55 | 137.50 |
| WW00400 | u | PEQUEÑO MATERIAL | 80 | 0.3 | 24.00 |
|  |  | Total |  |  | 7815.2 |

**08CAE00025** u TORRE ENFRIAMIENTO DE AGUA, PARA CAUDAL 25 m3/h
Precio: 5058.86
Torre de enfriamiento de agua, para un caudal de 25 m3/h a 30º temp. salida y 35º de entrada, con temp. BH de 26º mueble de chapa galvanizada pintada a ambas caras, relleno y separador de gotas de rejillas de polietileno en celdas verticales, colector de acero, pulverizador de tubería helicoidal de polipropileno y hélice inoxidable, una turbina de 460 mm diám. y motor de 3 CV para 13000 m3/h caudal total de aire, filtro de chapa de acero inoxidable, conexiones principales con bridas, desagüe y rebosadero con rosca, válvula flotador, termostato control ventilador, ayudas de albañile aria. Medida la cantidad ejecutada.

| Código | Ud | Descripción | Rendimiento | Precio | Importe |
|---|---|---|---|---|---|
| ATC00400 | h | CUADRILLA FORMADA POR OFICIAL 1ª INSTALADOR Y AYUDANTE | 20 | 38.89 | 777.80 |
| TO02100 | h | OFICIAL 1ª | 1.5 | 19.85 | 29.78 |
| TP00100 | h | PEÓN ESPECIAL | 3 | 18.9 | 56.70 |
| IC65400 | u | TORRE ENFRIAMTO. V. CENTRIFUG. 25 m3/h T. AGUA 35-30º BH 26º | 1 | 4097.08 | 4097.08 |
| WW00300 | u | MATERIAL COMPLEMENTARIO O PZAS. ESPECIALES | 150 | 0.55 | 82.50 |
| WW00400 | u | PEQUEÑO MATERIAL | 50 | 0.3 | 15.00 |
|  |  | Total |  |  | 5058.86 |

**08CAE00030** u TORRE ENFRIAMIENTO DE AGUA, PARA CAUDAL 50 m3/h
Precio: 7955.49
Torre de enfriamiento de agua, para un caudal de 50 m3/h a 30º temp. salida y 35º de entrada, con temp. BH de 26º mueble de chapa galvanizada pintada a ambas caras, relleno y separador de gotas de rejillas de polietileno en celdas verticales, colectores de acero, pulverizador de tubería helicoidal de polipropileno y hélice inoxidable dos turbinas de 460 mm diám. y un motor de 5,5 CV para 26000 m3/h caudal total de aire, filtro de chapa de acero inoxidable, conexiones principales con bridas, desagüe y rebosadero con rosca, válvula flotador, termostato control ventilador, ayudas de albañilería. Medida la cantidad ejecutada.

| Código | Ud | Descripción | Rendimiento | Precio | Importe |
|---|---|---|---|---|---|
| ATC00400 | h | CUADRILLA FORMADA POR OFICIAL 1ª INSTALADOR Y AYUDANTE | 25 | 38.89 | 972.25 |
| TO02100 | h | OFICIAL 1ª | 2 | 19.85 | 39.70 |
| TP00100 | h | PEÓN ESPECIAL | 4 | 18.9 | 75.60 |
| IC65600 | u | TORRE ENFRIAMTO. V. CENTRIFUG. 50 m3/h T. AGUA 35-30º BH 26º | 1 | 6706.44 | 6706.44 |
| WW00300 | u | MATERIAL COMPLEMENTARIO O PZAS. ESPECIALES | 250 | 0.55 | 137.50 |
| WW00400 | u | PEQUEÑO MATERIAL | 80 | 0.3 | 24.00 |
|  |  | Total |  |  | 7955.49 |

###### 08CAF Equipos de producción de frio y calor (29/02/2016)

**08CAF00005** u EQUIPO ACOND. AIRE, C. HOR. ENFR. POR AIRE 21000 frig/h
Precio: 9157.83
Equipo autónomo de acondicionamiento de aire compacto horizontal enfriado por aire, de 21000 frig/h capacidad total en condiciones normales de funcionamiento en frío, mueble de chapa galvanizada pintada al horno, con aislamiento termo-acústico, conteniendo: un compresor hermetico de 7,6 kW pot. abs. 220-0-380.3.50, baterías condensadora y evaporadora, circuito cargado con gas R-22, un ventilador centrifugo de 1,5 CV para cond. y otro de 1 CV para evap., caudal 5000 m3/h, presión est. disp. >10 mm.c.a. a 900 r.p.m., filtro de aire, cuadro eléctrico de maniobra, presostatos de alta y baja, vávula de expansión, sifón de Cu desagüe, colocado sobre apoyos elásticos, ayudas de albañilería. Medida la cantidad ejecutada.

| Código | Ud | Descripción | Rendimiento | Precio | Importe |
|---|---|---|---|---|---|
| TO01400 | h | OF. 1ª CALEFACTOR O MECÁNICO | 16 | 19.85 | 317.60 |
| TO02100 | h | OFICIAL 1ª | 1 | 19.85 | 19.85 |
| TP00100 | h | PEÓN ESPECIAL | 3 | 18.9 | 56.70 |
| IC00600 | u | ACOND, AIRE COMPACTO HOR. 21000 frg/h ENFR. AIRE | 1 | 8638.68 | 8638.68 |
| WW00300 | u | MATERIAL COMPLEMENTARIO O PZAS. ESPECIALES | 200 | 0.55 | 110.00 |
| WW00400 | u | PEQUEÑO MATERIAL | 50 | 0.3 | 15.00 |
|  |  | Total |  |  | 9157.83 |

**08CAF00011** u EQUIPO ACOND. AIRE, C. HOR. ENFR. POR AIRE 29000 frig/h
Precio: 11508.28
Equipo de acondicionamiento de aire compacto vertical enfriado por aire, de 29000 frig/h capacidad total en condiciones normales de funcionamiento en frío, mueble de chapa galvanizada pintada al horno, con aislamiento termo-acústico, conteniendo: dos compresores herméticos de 6 kW pot. abs. cada uno 220-0-380.50, baterías condensadora y evaporadora, circuito cargado con gas, un ventilador centrifugo de 3 CV para cond. y otro de 2 CV para evap., caudal 6800 m3/h, presión est. disp. >12 mm.c.a. a 900 r.p.m., filtro de aire, cuadro eléctrico de maniobra, presostatos de alta y baja, vávula de expansión, sifón de Cu desagüe, colocado sobre apoyos elásticos, ayudas de albañilería. Medida la cantidad ejecutada.

| Código | Ud | Descripción | Rendimiento | Precio | Importe |
|---|---|---|---|---|---|
| TO01400 | h | OF. 1ª CALEFACTOR O MECÁNICO | 18 | 19.85 | 357.30 |
| TO02100 | h | OFICIAL 1ª | 1.5 | 19.85 | 29.78 |
| TP00100 | h | PEÓN ESPECIAL | 4.5 | 18.9 | 85.05 |
| IC01200 | u | ACOND. AIRE COMPACTO VERT. 29000 frg/h ENFR. AIRE | 1 | 10897.15 | 10897.15 |
| WW00300 | u | MATERIAL COMPLEMENTARIO O PZAS. ESPECIALES | 220 | 0.55 | 121.00 |
| WW00400 | u | PEQUEÑO MATERIAL | 60 | 0.3 | 18.00 |
|  |  | Total |  |  | 11508.28 |

**08CAF00013** u EQUIPO ACOND. AIRE, C. HOR. ENFR. POR AIRE 43000 frig/h
Precio: 17081.26
Equipo de acondicionamiento de aire compacto vertical enfriado por aire, de 43000 frig/h capacidad total en condiciones normales de funcionamiento en frío, mueble de chapa galvanizada pintada al horno, con aislamiento termo-acústico, conteniendo: dos compresores herméticos de 7,5 kW pot. abs. cada uno 220-0-380.3.50, baterías condensadora y evaporadora, circuito cargado con gas, un ventilador centrifugo de 4 CV para cond. y otro de 2 CV para evap., caudal 9300 m3/h, presión est. disp. >12 mm.c.a. a 900 r.p.m., filtro de aire, cuadro eléctrico de maniobra, presostatos de alta y baja, vávula de expansión, sifón de Cu desagüe, colocado sobre apoyos elásticos, ayudas de albañilería. Medida la cantidad ejecutada.

| Código | Ud | Descripción | Rendimiento | Precio | Importe |
|---|---|---|---|---|---|
| TO01400 | h | OF. 1ª CALEFACTOR O MECÁNICO | 20 | 19.85 | 397.00 |
| TO02100 | h | OFICIAL 1ª | 1.5 | 19.85 | 29.78 |
| TP00100 | h | PEÓN ESPECIAL | 4.5 | 18.9 | 85.05 |
| IC01400 | u | ACOND. AIRE COMPACTO VERT. 43000 frg/h ENFR. AIRE | 1 | 16430.43 | 16430.43 |
| WW00300 | u | MATERIAL COMPLEMENTARIO O PZAS. ESPECIALES | 220 | 0.55 | 121.00 |
| WW00400 | u | PEQUEÑO MATERIAL | 60 | 0.3 | 18.00 |
|  |  | Total |  |  | 17081.26 |

**08CAF00015** u EQUIPO ACOND. AIRE, C. HOR. ENFR. POR AIRE 66000 frig/h
Precio: 21946.79
Equipo de acondicionamiento de aire compacto vertical enfriado por aire, de 66000 frig/h capacidad total en condiciones normales de funcionamiento en frío, mueble de chapa galvanizada pintada al horno, con aislamiento termo-acústico, conteniendo: dos compresores herméticos de 12,50 kW pot. abs. cada uno 220-0-380.3.50, baterías condensadora y evaporadora, circuito cargado con gas, un ventilador centrifugo de 5,5 CV para cond. y otro de 4 CV para evap., caudal 12800 m3/h, presión est. disp. >12 mm.c.a. a 900 r.p.m., filtro de aire, cuadro eléctrico de maniobra, presostatos de alta y baja, vávula de expansión, sifón de Cu desagüe, colocado sobre apoyos elásticos, ayudas de albañilería. Medida la cantidad ejecutada.

| Código | Ud | Descripción | Rendimiento | Precio | Importe |
|---|---|---|---|---|---|
| TO01400 | h | OF. 1ª CALEFACTOR O MECÁNICO | 24 | 19.85 | 476.40 |
| TO02100 | h | OFICIAL 1ª | 2.5 | 19.85 | 49.63 |
| TP00100 | h | PEÓN ESPECIAL | 6 | 18.9 | 113.40 |
| IC01600 | u | ACOND. AIRE COMPACTO VERT. 66000 frg/h ENFR. AIRE | 1 | 21173.26 | 21173.26 |
| WW00300 | u | MATERIAL COMPLEMENTARIO O PZAS. ESPECIALES | 240 | 0.55 | 132.00 |
| WW00400 | u | PEQUEÑO MATERIAL | 7 | 0.3 | 2.10 |
|  |  | Total |  |  | 21946.79 |

**08CAF00024** u EQUIPO ACOND. AIRE, C. VERT. ENFR. POR AGUA 24000 frig/h
Precio: 8750.1
Equipo de acondicionamiento de aire, compactado vertical, enfriado por agua, de 24000 frig/h capacidad total en condiciones normales de funcionamiento en frío, mueble de chapa galvanizada pintada al horno, con aislamiento termo-acústico, conteniendo: un compresor hermético de 6,60 kW pot. abs. 220.0.380.3.50, batería evaporadora de tubos de Cu y aletas de aluminio, condensador sistema tubo en tubo, coaxial, circuito cargado de gas, ventilador centrifugo de 1 CV y 5000 m3/h de caudal y presión est. disp. >10 mm.c.a. a 900 r.p.m. filtro de aire, cuadro eléctrico de maniobra, presost. de alta y baja. sifón de Cu para desagüe, colocado sobre apoyos elásticos, ayudas albañilería. Medida la cantidad ejecutada.

| Código | Ud | Descripción | Rendimiento | Precio | Importe |
|---|---|---|---|---|---|
| TO01400 | h | OF. 1ª CALEFACTOR O MECÁNICO | 16 | 19.85 | 317.60 |
| TO01900 | h | OF. 1ª FONTANERO | 3 | 19.85 | 59.55 |
| TO02100 | h | OFICIAL 1ª | 1 | 19.85 | 19.85 |
| TP00100 | h | PEÓN ESPECIAL | 3 | 18.9 | 56.70 |
| IC02300 | u | ACOND. AIRE COMPACTO VERT. 24000 frg/h ENFR. AGUA | 1 | 8164.4 | 8164.40 |
| WW00300 | u | MATERIAL COMPLEMENTARIO O PZAS. ESPECIALES | 210 | 0.55 | 115.50 |
| WW00400 | u | PEQUEÑO MATERIAL | 55 | 0.3 | 16.50 |
|  |  | Total |  |  | 8750.1 |

**08CAF00026** u EQUIPO ACOND. AIRE, C. VERT. ENFR. POR AGUA 48000 frig/h
Precio: 15974.97
Equipo de acondicionamiento de aire, compactado vertical, enfriado por agua de 48000 frig/h capacidad total en condiciones normales de funcionamiento en frío, mueble de chapa galvanizada pintada al horno, con aislamiento termo-acústico conteniendo: dos compresores herméticos 6,6 kW cada uno pot. abs. 220.380.3.50, batería evaporadora de tubos de Cu y aletas de aluminio, condensador sistema tubo en tubo, coaxial, circuito cargado de gas; ventilador centrifugo de 3 CV y 9000 m3/h de caudal y presión est. disp. >15 mm.c.a. a 900 r.p.m. filtro de aire, cuadro eléctrico de maniobra, presostatos de alta y baja, sifón de Cu para desagüe colocado sobre apoyos elásticos, ayudas de albañilería. Medida la cantidad ejecutada.

| Código | Ud | Descripción | Rendimiento | Precio | Importe |
|---|---|---|---|---|---|
| TO01400 | h | OF. 1ª CALEFACTOR O MECÁNICO | 20 | 19.85 | 397.00 |
| TO01900 | h | OF. 1ª FONTANERO | 4 | 19.85 | 79.40 |
| TO02100 | h | OFICIAL 1ª | 1.5 | 19.85 | 29.78 |
| TP00100 | h | PEÓN ESPECIAL | 4.5 | 18.9 | 85.05 |
| IC02500 | u | ACOND. AIRE COMPACTO VERT. 48000 frg/h ENFR. AGUA | 1 | 15244.74 | 15244.74 |
| WW00300 | u | MATERIAL COMPLEMENTARIO O PZAS. ESPECIALES | 220 | 0.55 | 121.00 |
| WW00400 | u | PEQUEÑO MATERIAL | 60 | 0.3 | 18.00 |
|  |  | Total |  |  | 15974.97 |

**08CAF00027** u EQUIPO ACOND. AIRE, C. VERT. ENFR. POR AGUA 70000 frig/h
Precio: 18526.3
Equipo de acondicionamiento de aire compactado vertical, enfriado por agua de 70000 frig/h capacidad total en condiciones normales de funcionamiento en frío, mueble de chapa galvanizada pintada al horno, con aislamiento termo-acústico conteniendo: dos compresores herméticos 10,40 kW pot. abs. cada uno 220/380.3.50, batería evaporadora de tubos de Cu y aletas de aluminio, condensador sistema tubo en tubo, coaxial, circuito cargado de gas, ventilador centrifugo de 4 CV y 12500 m3/h de caudal y presión est. disp. >18 mm.c.a. a 900 r.p.m.; filtro de aire, cuadro eléctrico de maniobra, presostatos de alta y baja, sifón de Cu para desagüe colocado sobre apoyos elásticos, ayudas de albañilería. Medida la cantidad ejecutada.

| Código | Ud | Descripción | Rendimiento | Precio | Importe |
|---|---|---|---|---|---|
| TO01400 | h | OF. 1ª CALEFACTOR O MECÁNICO | 24 | 19.85 | 476.40 |
| TO01900 | h | OF. 1ª FONTANERO | 4.5 | 19.85 | 89.33 |
| TO02100 | h | OFICIAL 1ª | 2.5 | 19.85 | 49.63 |
| TP00100 | h | PEÓN ESPECIAL | 6 | 18.9 | 113.40 |
| IC02600 | u | ACOND. AIRE COMPACTO VERT. 70000 frg/h ENFR. AGUA | 1 | 17644.54 | 17644.54 |
| WW00300 | u | MATERIAL COMPLEMENTARIO O PZAS. ESPECIALES | 240 | 0.55 | 132.00 |
| WW00400 | u | PEQUEÑO MATERIAL | 70 | 0.3 | 21.00 |
|  |  | Total |  |  | 18526.3 |

**08CAF00031** u CONDENSIST. SIST. PARTIDO HORIZ. 9000 frig/h
Precio: 4275.84
Condensadora de equipo de acondicionamiento de aire sistema partido horizontal enfriado por aire de 9000 frg/h de capacidad total en condiciones normales de funcionamiento en frío, mueble de chapa de acero galv. pintada con resinas de poliéster al horno con aislamiento térmico-acústico conteniendo: un compresor hermético de 3,5 kW pot. abs. 220-0-380.3.50 batería condensadora de tubos de Cu y aletas de al un ventilador centrifugo de 1/3 CV, cuadro eléctrico de maniobra y control, presostatos de alta y baja carga de todo el circuito con gas, incluso de la línea frigorifica entre unidad ext. y unidad int. y el circuito de ésta, colocada sobre apoyos elásticos, ayudas de albañilería. Medida la cantidad ejecutada

| Código | Ud | Descripción | Rendimiento | Precio | Importe |
|---|---|---|---|---|---|
| TA00200 | h | AYUDANTE ESPECIALISTA | 2 | 19.04 | 38.08 |
| TO01400 | h | OF. 1ª CALEFACTOR O MECÁNICO | 8 | 19.85 | 158.80 |
| TO02100 | h | OFICIAL 1ª | 0.7 | 19.85 | 13.90 |
| TP00100 | h | PEÓN ESPECIAL | 1.5 | 18.9 | 28.35 |
| IC23100 | u | CONDENSADORA ACOND. AIRE, PARTIDO HOR. 9000 frg/h ENF. AIRE | 1 | 3915.06 | 3915.06 |
| IC40800 | kg | GAS FRIGORÍFICO | 5 | 9.33 | 46.65 |
| WW00300 | u | MATERIAL COMPLEMENTARIO O PZAS. ESPECIALES | 120 | 0.55 | 66.00 |
| WW00400 | u | PEQUEÑO MATERIAL | 30 | 0.3 | 9.00 |
|  |  | Total |  |  | 4275.84 |

**08CAF00033** u CONDENSIST. SIST. PARTIDO HORIZ. 14500 frig/h
Precio: 5537.09
Condensadora de equipo de acondicionamiento de aire sistema partido horizontal enfriado por aire 14500 frg/h de capacidad total en condiciones normales de funcionamiento en frío, mueble de chapa de acero galv. pintada con resinas de poliéster al horno con aislamiento térmico-acústico conteniendo: un compresor hermetico de 5 kW pot. abs. 22-0-380.3.50, batería condensadora de tubos de Cu y aletas de aluminio, un ventilador centrifugo de 1,5 CV, cuadro eléctrico de maniobra y control, presostatos de alta y baja carga de todo el circuito con gas, incluso de la línea frigorifica entre unidad ext. y unidad int. y circuito de esta colocada sobre apoyos elásticos, ayudas de albañilería. Medida la cantidad ejecutada.

| Código | Ud | Descripción | Rendimiento | Precio | Importe |
|---|---|---|---|---|---|
| TA00200 | h | AYUDANTE ESPECIALISTA | 2 | 19.04 | 38.08 |
| TO01400 | h | OF. 1ª CALEFACTOR O MECÁNICO | 10 | 19.85 | 198.50 |
| TO02100 | h | OFICIAL 1ª | 0.7 | 19.85 | 13.90 |
| TP00100 | h | PEÓN ESPECIAL | 2.5 | 18.9 | 47.25 |
| IC23300 | u | CONDENSADORA ACOND. AIRE, PARTIDO HOR. 14500 frg/h ENF. AIRE | 1 | 5092.05 | 5092.05 |
| IC40800 | kg | GAS FRIGORÍFICO | 7 | 9.33 | 65.31 |
| WW00300 | u | MATERIAL COMPLEMENTARIO O PZAS. ESPECIALES | 130 | 0.55 | 71.50 |
| WW00400 | u | PEQUEÑO MATERIAL | 35 | 0.3 | 10.50 |
|  |  | Total |  |  | 5537.09 |

**08CAF00041** u CONDENSIST. SIST. PARTIDO HORIZ. 35000 frig/h
Precio: 10701.25
Condensadora de equipo de acondicionamiento de aire sistema partido vertical enfriado por aire 35000 frg/h de capacidad total en condiciones normales de funcionamiento en frío, mueble de chapa de acero galv. pintada con resinas de poliéster al horno con aislamiento térmico-acústico conteniendo: dos compresores hermeticos 6,8 kW pot. abs. cada uno 220-0-380.3.50 batería condens. de tubos de Cu y aletas de aluminio, un ventilador centrifugo de 3 CV, cuadro eléctrico de maniobra y control, presostatos de alta y baja carga de todo el circuito con gas, incluso de la línea frigorifica entre unidad ext. y unidad int. y circuito de esta, colocada sobre apoyos elásticos, ayudas de albañilería. Medida la cantidad ejecutada.

| Código | Ud | Descripción | Rendimiento | Precio | Importe |
|---|---|---|---|---|---|
| TA00200 | h | AYUDANTE ESPECIALISTA | 2.5 | 19.04 | 47.60 |
| TO01400 | h | OF. 1ª CALEFACTOR O MECÁNICO | 14 | 19.85 | 277.90 |
| TO02100 | h | OFICIAL 1ª | 1.5 | 19.85 | 29.78 |
| TP00100 | h | PEÓN ESPECIAL | 4.5 | 18.9 | 85.05 |
| IC23800 | u | CONDENSADORA ACOND. AIRE, PARTIDO VERT. 35000 frg/h ENF. AIRE | 1 | 9952.32 | 9952.32 |
| IC40800 | kg | GAS FRIGORÍFICO | 20 | 9.33 | 186.60 |
| WW00300 | u | MATERIAL COMPLEMENTARIO O PZAS. ESPECIALES | 200 | 0.55 | 110.00 |
| WW00400 | u | PEQUEÑO MATERIAL | 40 | 0.3 | 12.00 |
|  |  | Total |  |  | 10701.25 |

**08CAF00043** u CONDENSIST. SIST. PARTIDO HORIZ. 565000 frig/h
Precio: 14241.22
Condensadora de equipo de acondicionamiento de aire, sistema partido vertical enfriado por aire 56000 frg/h. de capacidad total en condiciones normales de funcionamiento en frío, mueble de chapa de acero galv. pintada con resinas de poliéster al horno, con aislamiento térmico-acústico conteniendo: dos compresores hermetico 10,2 kW pot. abs. cada uno 220-0-380.3.50, batería condens. de tubos de Cu y aletas de aluminio, un ventilador centrifugo de 5,5 CV, cuadro elect. de maniobra y control, presostatos de alta y baja, carga de todo el circuito con gas, incluso de la línea frigorifica entre unidad ext. y unidad int. y circuito de esta colocada sobre apoyos elásticos, ayudas de albañilería. Medida la cantidad ejecutada

| Código | Ud | Descripción | Rendimiento | Precio | Importe |
|---|---|---|---|---|---|
| TA00200 | h | AYUDANTE ESPECIALISTA | 3 | 19.04 | 57.12 |
| TO01400 | h | OF. 1ª CALEFACTOR O MECÁNICO | 19 | 19.85 | 377.15 |
| TO02100 | h | OFICIAL 1ª | 1 | 19.85 | 19.85 |
| TP00100 | h | PEÓN ESPECIAL | 5 | 18.9 | 94.50 |
| IC24000 | u | CONDENSADORA ACOND. AIRE, PARTIDO VERT. 56000 frg/h ENF. AIRE | 1 | 13310.02 | 13310.02 |
| IC40800 | kg | GAS FRIGORÍFICO | 26 | 9.33 | 242.58 |
| WW00300 | u | MATERIAL COMPLEMENTARIO O PZAS. ESPECIALES | 230 | 0.55 | 126.50 |
| WW00400 | u | PEQUEÑO MATERIAL | 45 | 0.3 | 13.50 |
|  |  | Total |  |  | 14241.22 |

**08CAF00046** u CONDENSIST. SIST. PARTIDO HORIZ. 9000 frig/h CON BAT. Y VENT.
Precio: 3063.32
Evaporadora de equipo de acondicionamiento de aire, sistema partido, horizontal, con batería y ventilador dimensionados para 9000 frig/h de capacidad total en las condiciones normales de funcionamiento en frío, mueble de chapa de acero galv. pintado con resinas de poliéster, al horno, con aislamiento termo-acústico, conteniendo: batería de tubos de Cu y aletas de aluminio, ventilador centrifugo de 1/3 CV para un caudal de 2100 m3/h y presión est. disp. >6 mm.c.a., filtro de aire, regleta de conexiones eléctricas, sifón de Cu para desagüe, colocada sobre apoyos elásticos, ayudas de albañilería. Medida la cantidad ejecutada.

| Código | Ud | Descripción | Rendimiento | Precio | Importe |
|---|---|---|---|---|---|
| TA00200 | h | AYUDANTE ESPECIALISTA | 1 | 19.04 | 19.04 |
| TO01400 | h | OF. 1ª CALEFACTOR O MECÁNICO | 4 | 19.85 | 79.40 |
| TO02100 | h | OFICIAL 1ª | 0.5 | 19.85 | 9.93 |
| TP00100 | h | PEÓN ESPECIAL | 1.5 | 18.9 | 28.35 |
| IC38600 | u | EVAPORADORA ACOND. AIRE, PARTIDO HOR. 9000 frg/h | 1 | 2876.6 | 2876.60 |
| WW00300 | u | MATERIAL COMPLEMENTARIO O PZAS. ESPECIALES | 80 | 0.55 | 44.00 |
| WW00400 | u | PEQUEÑO MATERIAL | 20 | 0.3 | 6.00 |
|  |  | Total |  |  | 3063.32 |

**08CAF00048** u CONDENSIST. SIST. PARTIDO HORIZ. 14500 frig/h CON BAT. Y VENTT.
Precio: 4018.44
Evaporadora de equipo de acondicionamiento de aire, sistema partido, horizontal, con batería y ventilador dimensionados para 14500 frig/h. de capacidad total en las condiciones normales de funcionamiento en frío, mueble de chapa de acero galv. pintado con resinas de poliéster, al horno, con aislamiento termo-acústico, conteniendo: batería de tubos de Cu y aletas de aluminio, ventilador centrifugo de 1,5 CV para caudal de 3600 m3/h y presión est. disp. >6 mm.c.a., filtro de aire, regleta de conexiones eléctricas, válvula de expansión, sifón de Cu para desagüe colocada sobre apoyos elásticos, ayudas de albañilería. Medida la cantidad ejecutada.

| Código | Ud | Descripción | Rendimiento | Precio | Importe |
|---|---|---|---|---|---|
| TA00200 | h | AYUDANTE ESPECIALISTA | 1.5 | 19.04 | 28.56 |
| TO01400 | h | OF. 1ª CALEFACTOR O MECÁNICO | 4 | 19.85 | 79.40 |
| TO02100 | h | OFICIAL 1ª | 0.5 | 19.85 | 9.93 |
| TP00100 | h | PEÓN ESPECIAL | 1.5 | 18.9 | 28.35 |
| IC38800 | u | EVAPORADORA ACOND. AIRE, PARTIDO HOR. 14500 fgr/H | 1 | 3793.2 | 3793.20 |
| WW00300 | u | MATERIAL COMPLEMENTARIO O PZAS. ESPECIALES | 130 | 0.55 | 71.50 |
| WW00400 | u | PEQUEÑO MATERIAL | 25 | 0.3 | 7.50 |
|  |  | Total |  |  | 4018.44 |

**08CAF00055** u EVAPORADORA S. PARTIDO VERTICAL 35000 frig/h
Precio: 8071.55
Evaporadora de equipo de acondicionamiento de aire, sistema partido, vertical, con batería y ventilador dimensionados para 35000 frg/h. de capacidad total en las cond. normales de funcionamiento en frío, mueble de chapa de acero galv. pintado con resinas de poliéster, al horno, con aislamiento termo-acústico, conteniendo: batería de tubos de Cu y aletas de aluminio, ventilador centrifugo de 2 CV para caudal de 8800 m3/h y presión est. disp. >12 mm.c.a. a 900 r.p.m., filtro de aire, regleta de conexiones eléctricas, válvula de expansión, sifón de Cu para desagüe, colocada sobre apoyos elásticos y ayudas de albañilería. Medida la cantidad ejecutada.

| Código | Ud | Descripción | Rendimiento | Precio | Importe |
|---|---|---|---|---|---|
| TA00200 | h | AYUDANTE ESPECIALISTA | 2 | 19.04 | 38.08 |
| TO01400 | h | OF. 1ª CALEFACTOR O MECÁNICO | 5 | 19.85 | 99.25 |
| TO02100 | h | OFICIAL 1ª | 1 | 19.85 | 19.85 |
| TP00100 | h | PEÓN ESPECIAL | 3 | 18.9 | 56.70 |
| IC39300 | u | EVAPORADORA ACOND. AIRE, PARTIDO VERT. 35000 frg/h | 1 | 7766.17 | 7766.17 |
| WW00300 | u | MATERIAL COMPLEMENTARIO O PZAS. ESPECIALES | 150 | 0.55 | 82.50 |
| WW00400 | u | PEQUEÑO MATERIAL | 30 | 0.3 | 9.00 |
|  |  | Total |  |  | 8071.55 |

**08CAF00057** u EVAPORADORA S. PARTIDO VERTICAL 56000 frig/h
Precio: 11841.72
Evaporadora de equipo de acondicionamiento de aire, sistema partido, vertical, con batería y ventilador dimensionados para 56000 frg/h. de capacidad total en las cond. normales de funcionamiento en frío, mueble de chapa de acero galv. pintado con resinas de poliéster, al horno, con aislamiento termo-acústico, conteniendo: batería de tubos de Cu y aletas de aluminio, ventilador centrifugo de 5,5 CV para caudal de 11500 m3/h y presión est. disp. >15 mm.c.a. a 900 r.p.m., filtro de aire, regleta de conexiones eléctricas, válvula de expansión, sifón de Cu para desagüe. colocada sobre apoyos elásticos y ayudas de albañilería. Medida la cantidad ejecutada.

| Código | Ud | Descripción | Rendimiento | Precio | Importe |
|---|---|---|---|---|---|
| TA00200 | h | AYUDANTE ESPECIALISTA | 2 | 19.04 | 38.08 |
| TO01400 | h | OF. 1ª CALEFACTOR O MECÁNICO | 5 | 19.85 | 99.25 |
| TO02100 | h | OFICIAL 1ª | 1 | 19.85 | 19.85 |
| TP00100 | h | PEÓN ESPECIAL | 4.5 | 18.9 | 85.05 |
| IC39500 | u | EVAPORADORA ACOND. AIRE, PARTIDO VERT. 56000 frg/h | 1 | 11500.99 | 11500.99 |
| WW00300 | u | MATERIAL COMPLEMENTARIO O PZAS. ESPECIALES | 160 | 0.55 | 88.00 |
| WW00400 | u | PEQUEÑO MATERIAL | 35 | 0.3 | 10.50 |
|  |  | Total |  |  | 11841.72 |

**08CAF00062** u BOMBA CALOR 11500 frig/h Y 13000 kcal/h
Precio: 6443.06
Equipo de acondicionamiento de aire bomba de calor con inversión de ciclo aire-aire, compacto horizontal de 11500 frg/h. y 13000 kcal/h de capacidad totales para cond. de funcionamiento en frío y alta temp. en bomba de calor, mueble de chapa galvanizada pintada al horno aislamiento termo-acústico conteniendo: un compresor hermetico 4,40 kW pot. abs. frío 220-0-380.3.50, baterías evapor. y condens. circuito cargado con gas un ventilador centrifugo 3/4 CV para cond. y otro de 3/4 CV para evap. 2700 m3/h de caudal y presión est. disp. >8 mm.c.a., filtro aire, cuadro eléctrico de maniobra, presostatos alta y baja, válvula reversible temporizador, sifones de Cu para desagües, colocada sobre apoyos. elast., ayudas de albañilería. Medida la cantidad ejecutada.

| Código | Ud | Descripción | Rendimiento | Precio | Importe |
|---|---|---|---|---|---|
| TO01400 | h | OF. 1ª CALEFACTOR O MECÁNICO | 14 | 19.85 | 277.90 |
| TO02100 | h | OFICIAL 1ª | 1 | 19.85 | 19.85 |
| TP00100 | h | PEÓN ESPECIAL | 3 | 18.9 | 56.70 |
| IC07200 | u | BOMBA CALOR COMPAC. HOR. 11500-13000 frg-kcal/h AIRE-AIRE | 1 | 5988.61 | 5988.61 |
| WW00300 | u | MATERIAL COMPLEMENTARIO O PZAS. ESPECIALES | 160 | 0.55 | 88.00 |
| WW00400 | u | PEQUEÑO MATERIAL | 40 | 0.3 | 12.00 |
|  |  | Total |  |  | 6443.06 |

**08CAF00080** u BOMBA CALOR 22000 frig/h Y 25000 kcal/h
Precio: 10832.87
Equipo de acondicionamiento de aire bomba de calor con inversión de ciclo, aire-aire, compacto vertical, de 22000 frg/h. y 25000 kcal/h de capacidad totales para cond. de funcionamiento en frío y alta temp. en bomba de calor, mueble chapa galvanizada pintada al horno, aislamiento termo-acústico, conteniendo: un compresor hermetico 8,60 kW pot. abs. frío 220-0-380.3.50; baterías evapor., y condens., circuito cargado con gas, un ventilador centrifugo 2 CV para cond. y otro de 1,5 CV para evap. 5200 m3/h de caudal y presión est. disp. >11 mm.c.a. a 900 r.p.m., filtro aire, cuadro eléctrico de maniobra, presostatos alta y baja, válvula reversible temporizaor, sifones de Cu desagües, colocada sobre apoyos elásticos, ayudas de albañilería. Medida la cantidad ejecutada.

| Código | Ud | Descripción | Rendimiento | Precio | Importe |
|---|---|---|---|---|---|
| TO01400 | h | OF. 1ª CALEFACTOR O MECÁNICO | 16 | 19.85 | 317.60 |
| TO02100 | h | OFICIAL 1ª | 1 | 19.85 | 19.85 |
| TP00100 | h | PEÓN ESPECIAL | 3 | 18.9 | 56.70 |
| IC07700 | u | BOMBA CALOR COMPAC. VERT. 22000-25000 frg-kcal/h AIRE-AIRE | 1 | 10313.72 | 10313.72 |
| WW00300 | u | MATERIAL COMPLEMENTARIO O PZAS. ESPECIALES | 200 | 0.55 | 110.00 |
| WW00400 | u | PEQUEÑO MATERIAL | 50 | 0.3 | 15.00 |
|  |  | Total |  |  | 10832.87 |

**08CAF00084** u BOMBA CALOR 57000 frig/h Y 65000 kcal/h
Precio: 22378.26
Equipo de acondicionamiento de aire bomba de calor con inversión de ciclo, aire-aire, compacto vertical, de 57000 frg/h. y 65000 kcal/h de capacidad totales para condiciones de funcionamiento en frío y alta temp. en bomba de calor, mueble chapa galvanizada pintada al horno, aisl. termo-acústico, conteniendo: 2 compres. herméticos 10,6 kW pot. abs. cada uno frío 220-0-380.3.50, baterías evapor., y condens., circuito cargado con gas, dos ventiladores centrifugos 3 CV cada uno, para cond. y otro de 4 CV para evap. 12200 m3/h de caudal, presión est. disp. >18 mm.c.a. a 900 r.p.m., filtro aire, cuadro eléctrico de maniobra, presostatos alta y baja, válvula reversible temporizador, sifones de Cu desagües, colocada sobre apoyos elásticos, ayudas de alba. Medida la cantidad ejecutada.

| Código | Ud | Descripción | Rendimiento | Precio | Importe |
|---|---|---|---|---|---|
| TO01400 | h | OF. 1ª CALEFACTOR O MECÁNICO | 22 | 19.85 | 436.70 |
| TO02100 | h | OFICIAL 1ª | 2.5 | 19.85 | 49.63 |
| TP00100 | h | PEÓN ESPECIAL | 6 | 18.9 | 113.40 |
| IC08100 | u | BOMBA CALOR COMPAC. VERT. 57000-65000 frg-kcal/h AIRE-AIRE | 1 | 21625.53 | 21625.53 |
| WW00300 | u | MATERIAL COMPLEMENTARIO O PZAS. ESPECIALES | 240 | 0.55 | 132.00 |
| WW00400 | u | PEQUEÑO MATERIAL | 70 | 0.3 | 21.00 |
|  |  | Total |  |  | 22378.26 |

**08CAF00102** u CONDENS. BOMBA CALOR 17500 frig/h Y 19500 kcal/h
Precio: 7863.36
Condensadora de equipo de acondicionamiento de aire bomba de calor con inversión de ciclo, aire-aire, sistema partido, vertical, de 17500 frg/h y 19500 kcal/h capacidades totales para cond. normales de funcionamiento en frío y alta temp. en bomba de calor, mueble chapa acero galv. pintada al horno, aislamiento termo-acústico, conteniendo: un compresor hermetico 6,8 kW pot. abs. frío 220-0-380.3.50, batería condens., ventilador centrífugo 1,5 CV, cuadro eléctrico de maniobra y control, presostatos alta y baja, válvula reversible temporizador, carga de todo el circuito con gas, incluso de la línea frigorífica entre unidad ext. y unidad int., el circuito de ésta, sifón cu desagüe, colocada sobre apoyos elásticos, ayudas albañilería. Medida la cantidad ejecutada.

| Código | Ud | Descripción | Rendimiento | Precio | Importe |
|---|---|---|---|---|---|
| TA00200 | h | AYUDANTE ESPECIALISTA | 2 | 19.04 | 38.08 |
| TO01400 | h | OF. 1ª CALEFACTOR O MECÁNICO | 11 | 19.85 | 218.35 |
| TO02100 | h | OFICIAL 1ª | 0.7 | 19.85 | 13.90 |
| TP00100 | h | PEÓN ESPECIAL | 2.5 | 18.9 | 47.25 |
| IC22400 | u | CONDENS. BOMBA CAL. PART. V. 17500-19500 frg-kcal/h AIRE-AIRE | 1 | 7370.48 | 7370.48 |
| IC40800 | kg | GAS FRIGORÍFICO | 10 | 9.33 | 93.30 |
| WW00300 | u | MATERIAL COMPLEMENTARIO O PZAS. ESPECIALES | 130 | 0.55 | 71.50 |
| WW00400 | u | PEQUEÑO MATERIAL | 35 | 0.3 | 10.50 |
|  |  | Total |  |  | 7863.36 |

**08CAF00105** u CONDENS. BOMBA CALOR 28000 frig/h Y 32000 kcal/h
Precio: 10327.48
Condensadora de equipo de acondicionamiento de aire bomba de calor con inversión de ciclo, aire-aire, sistema partido, vertical, de 28000 frg/h. y 32000 kcal/h capacidades totales para cond. normales de funcionamiento en frío y alta temp. en bomba de calor, mueble chapa acero galv. pintada al horno, aislamiento termo-acústico, conteniendo: un compresor hermético 10,6 kW pot. abs. frío 220-0-380.3.50, batería condens., ventilador centrífugo 2 CV, cuadro eléctrico de maniobra y control, presostatos alta y baja, válvula reversible temporizador, carga de todo el circuito con gas, incluso de la línea frigorífica entre unidad ext. y unidad int., el circuito de ésta, sifón Cu desagüe, colocada s/apoyos elásticos, ayudas albañilería. Medida la cantidad ejecutada.

| Código | Ud | Descripción | Rendimiento | Precio | Importe |
|---|---|---|---|---|---|
| TA00200 | h | AYUDANTE ESPECIALISTA | 2.5 | 19.04 | 47.60 |
| TO01400 | h | OF. 1ª CALEFACTOR O MECÁNICO | 13 | 19.85 | 258.05 |
| TO02100 | h | OFICIAL 1ª | 1.5 | 19.85 | 29.78 |
| TP00100 | h | PEÓN ESPECIAL | 4.5 | 18.9 | 85.05 |
| IC22600 | u | CONDENS. BOMBA CAL. PART. V. 28000-32000 frg-kcal/h AIRE-AIRE | 1 | 9673.04 | 9673.04 |
| IC40800 | kg | GAS FRIGORÍFICO | 12 | 9.33 | 111.96 |
| WW00300 | u | MATERIAL COMPLEMENTARIO O PZAS. ESPECIALES | 200 | 0.55 | 110.00 |
| WW00400 | u | PEQUEÑO MATERIAL | 40 | 0.3 | 12.00 |
|  |  | Total |  |  | 10327.48 |

**08CAF00109** u CONDENS. BOMBA CALOR 67000 frig/h Y 75000 kcal/h
Precio: 20825.38
Condensadora de equipo de acondicionamiento de aire bomba de calor con inversión de ciclo, aire-aire, sistema partido, vertical, de 67000 frg/h. y 75000 kcal/h, capacidades totales para cond. normales de funcionamiento en frío y alta temp. en bomba de calor, mueble chapa acero galv. pintada al horno, aislamiento termo-acústico, conteniendo: 2 compres. herméticos 12,6 kW pot. abs. frío cada uno 220-0-380.3.50, batería condens., 2 ventiladores centrífugo 4 CV cada uno, cuadro eléctrico de maniobra y control, presostatos alta y baja, válvula reversible temporizador, carga de todo el circuito con gas, incluso de la línea frigorífica entre unidad ext. y unidad int., el circuito de ésta, sifón Cu desagüe, colocadas s/apoyos elásticos, ayudas albañilería. Medida la cantidad ejecutada.

| Código | Ud | Descripción | Rendimiento | Precio | Importe |
|---|---|---|---|---|---|
| TA00200 | h | AYUDANTE ESPECIALISTA | 3 | 19.04 | 57.12 |
| TO01400 | h | OF. 1ª CALEFACTOR O MECÁNICO | 21 | 19.85 | 416.85 |
| TO02100 | h | OFICIAL 1ª | 2 | 19.85 | 39.70 |
| TP00100 | h | PEÓN ESPECIAL | 6 | 18.9 | 113.40 |
| IC23000 | u | CONDENS. BOMBA CAL. PART. V. 67000-75000 frg-kcal/h AIRE-AIRE | 1 | 19797.07 | 19797.07 |
| IC40800 | kg | GAS FRIGORÍFICO | 28 | 9.33 | 261.24 |
| WW00300 | u | MATERIAL COMPLEMENTARIO O PZAS. ESPECIALES | 230 | 0.55 | 126.50 |
| WW00400 | u | PEQUEÑO MATERIAL | 45 | 0.3 | 13.50 |
|  |  | Total |  |  | 20825.38 |

**08CAF00117** u EVAPORA. BOMBA CALOR 17500 frig/h Y 19500 kcal7h BAT. Y VENT.
Precio: 7092.82
Evaporadora de equipo de acondicionamiento de aire bomba de calor con inversión del ciclo, sistema partido, vertical, con batería y ventilador dimensionados para 17500 frg/h y 19500 kcal/h de capacidades totales para condiciones normales de funcionamiento en frío y alta temp. en bomba de calor, mueble chapa galvanizada pintada al horno, con aislamiento termo-acústico, conteniendo: batería de tubos de Cu y aletas de aluminio, ventilador centrifugo de 1 CV para caudal de 4800 m3/h y presión est. disp. >12 mm.c.a., a 900 r.p.m. de filtro de aire, regleta de conexiones eléctricas, sifón de Cu para desagüe, colocada sobre apoyos elásticos, ayudas de albañilería. Medida la cantidad ejecutada.

| Código | Ud | Descripción | Rendimiento | Precio | Importe |
|---|---|---|---|---|---|
| TA00200 | h | AYUDANTE ESPECIALISTA | 1.5 | 19.04 | 28.56 |
| TO01400 | h | OF. 1ª CALEFACTOR O MECÁNICO | 4 | 19.85 | 79.40 |
| TO02100 | h | OFICIAL 1ª | 0.5 | 19.85 | 9.93 |
| TP00100 | h | PEÓN ESPECIAL | 1.5 | 18.9 | 28.35 |
| IC37900 | u | EVAPOR. BOMBA CAL. PART. V. 17500-19500 frg-kcal/h AIRE-AIRE | 1 | 6889.58 | 6889.58 |
| WW00300 | u | MATERIAL COMPLEMENTARIO O PZAS. ESPECIALES | 90 | 0.55 | 49.50 |
| WW00400 | u | PEQUEÑO MATERIAL | 25 | 0.3 | 7.50 |
|  |  | Total |  |  | 7092.82 |

**08CAF00120** u EVAPORA. BOMBA CALOR 28000 frig/h Y 32000 kcal7h BAT. Y VENT.
Precio: 10023.34
Evaporadora de equipo de acondicionamiento de aire bomba de calor con inversión del ciclo, sistema partido, vertical, con batería y ventilador dimensionados para 28000 frg/h y 32000 kcal/h de capacidades totales para condiciones normales de funcionamiento en frío y alta temp. en bomba de calor, mueble chapa galvanizada pintada al horno, con aislamiento termo-acústico, conteniendo: batería de tubos de Cu y aletas de aluminio, ventilador centrifugo de 1.5 CV Para caudal de 7500 m3/h y presión est. disp. >14 mm.c.a., a 900 r.p.m., regleta de conexiones eléctricas, filtro de aire, sifón de Cu para desagüe, colocada sobre apoyos elásticos, ayudas de albañilería. Medida la cantidad ejecutada.

| Código | Ud | Descripción | Rendimiento | Precio | Importe |
|---|---|---|---|---|---|
| TA00200 | h | AYUDANTE ESPECIALISTA | 2 | 19.04 | 38.08 |
| TO01400 | h | OF. 1ª CALEFACTOR O MECÁNICO | 5 | 19.85 | 99.25 |
| TO02100 | h | OFICIAL 1ª | 1 | 19.85 | 19.85 |
| TP00100 | h | PEÓN ESPECIAL | 3 | 18.9 | 56.70 |
| IC38100 | u | EVAPOR. BOMBA CAL. PART. V. 28000-32000 frg-kcal/h AIRE-AIRE | 1 | 9717.96 | 9717.96 |
| WW00300 | u | MATERIAL COMPLEMENTARIO O PZAS. ESPECIALES | 150 | 0.55 | 82.50 |
| WW00400 | u | PEQUEÑO MATERIAL | 30 | 0.3 | 9.00 |
|  |  | Total |  |  | 10023.34 |

**08CAF00124** u EVAPORA. BOMBA CALOR 67000 frig/h Y 75000 kcal7h BAT. Y VENT.
Precio: 16998.93
Evaporadora de equipo de acondicionamiento de aire bomba de calor con inversión del ciclo, sistema partido, vertical, con batería y ventilador dimensionados para 67000 frg/h y 75000 kcal/h de capacidades totales para condiciones normales de funcionamiento en frío y alta temp. en bomba de calor, mueble chapa galvanizada pintada al horno, con aislamiento termo-acústico, conteniendo: batería de tubos de Cu y aletas de aluminio, ventilador centrifugo de 4 CV para caudal de 14400 m3/h y presión est. disp. >16 mm.c.a., a 800 r.p.m., filtro de aire, regleta de conexiones eléctricas, sifón de Cu para desagüe, colocada sobre apoyos elásticos, ayudas de albañilería. Medida la cantidad ejecutada.

| Código | Ud | Descripción | Rendimiento | Precio | Importe |
|---|---|---|---|---|---|
| TA00200 | h | AYUDANTE ESPECIALISTA | 2 | 19.04 | 38.08 |
| TO01400 | h | OF. 1ª CALEFACTOR O MECÁNICO | 6 | 19.85 | 119.10 |
| TO02100 | h | OFICIAL 1ª | 1 | 19.85 | 19.85 |
| TP00100 | h | PEÓN ESPECIAL | 4.5 | 18.9 | 85.05 |
| IC38500 | u | EVAPOR. BOMBA CAL. PART. V. 67000-75000 frg-kcal/h AIRE-AIRE | 1 | 16638.35 | 16638.35 |
| WW00300 | u | MATERIAL COMPLEMENTARIO O PZAS. ESPECIALES | 160 | 0.55 | 88.00 |
| WW00400 | u | PEQUEÑO MATERIAL | 35 | 0.3 | 10.50 |
|  |  | Total |  |  | 16998.93 |

**08CAF00126** u MOTOCONDENSADORA ENF. POR AIRE, HORIZONT, 6500 frig/h
Precio: 3452.82
Motocondensadora para acondicionamiento de aire, horizontal,enfriada por aire, de 6500 frig/h de capacidad total en condiciones normales de funcionamiento en frío, mueble de chapa de acero galv. pintado con resinas de poliéster,al horno, con aislamiento termo-acústico, conteniendo: un compresor hermético de 2.60 kW pot. abs. 220.1,50, batería condensadora de tubos de Cu y aletas de aluminio, un ventilador centrifugo de 1/3 CV, cuadro eléctrico de maniobra y control, presostato de alta y baja, carga de todo el circuito con gas, incluso la línea frigorífica entre unidad ext. y unidad int. y el circuito de ésta, colocada sobre apoyos elásticos, ayudas de albañilería. Medida la cantidad ejecutada.

| Código | Ud | Descripción | Rendimiento | Precio | Importe |
|---|---|---|---|---|---|
| TA00200 | h | AYUDANTE ESPECIALISTA | 2 | 19.04 | 38.08 |
| TO01400 | h | OF. 1ª CALEFACTOR O MECÁNICO | 7 | 19.85 | 138.95 |
| TO02100 | h | OFICIAL 1ª | 0.7 | 19.85 | 13.90 |
| TP00100 | h | PEÓN ESPECIAL | 1.5 | 18.9 | 28.35 |
| IC40800 | kg | GAS FRIGORÍFICO | 4 | 9.33 | 37.32 |
| IC44100 | u | MOTOCONDENS. ACOND. AIRE HOR. 6500 frg/h ENF. AIRE | 1 | 3133.72 | 3133.72 |
| WW00300 | u | MATERIAL COMPLEMENTARIO O PZAS. ESPECIALES | 100 | 0.55 | 55.00 |
| WW00400 | u | PEQUEÑO MATERIAL | 25 | 0.3 | 7.50 |
|  |  | Total |  |  | 3452.82 |

**08CAF00136** u MOTOCONDENSADORA ENF. POR AIRE, AXIAL, 9000 frig/h
Precio: 3698.05
Motocondensadora para acondicionam. de aire, axial, enfriada por aire, de 9000 frig/h de capacidad total en condiciones normales de funcionamiento en frío, mueble de chapa de acero galv. pintado con resinas de poliéster al horno, con aislamiento termo-acústico, conteniendo: un compresor hermético de 4,1 kW pot. abs. 220-0-380.3.50, batería condensadora de tubo de Cu y aletas de aluminio, ventilador axial de 3/4 CV, cuadro eléctrico de maniobra y control, presostatos de alta y baja, carga de todo al circuito con gas, incluso la línea frigorífica entre unidad ext. y unidad int. y el circuito de ésta, colocado sobre apoyos elásticos, ayudas de albañilería. Medida la cantidad ejecutada.

| Código | Ud | Descripción | Rendimiento | Precio | Importe |
|---|---|---|---|---|---|
| TA00200 | h | AYUDANTE ESPECIALISTA | 2 | 19.04 | 38.08 |
| TO01400 | h | OF. 1ª CALEFACTOR O MECÁNICO | 8 | 19.85 | 158.80 |
| TO02100 | h | OFICIAL 1ª | 0.7 | 19.85 | 13.90 |
| TP00100 | h | PEÓN ESPECIAL | 1.5 | 18.9 | 28.35 |
| IC40800 | kg | GAS FRIGORÍFICO | 5 | 9.33 | 46.65 |
| IC43600 | u | MOTOCONDENS. ACOND. AIRE AXIAL 9000 frg/h ENF. AIRE | 1 | 3337.27 | 3337.27 |
| WW00300 | u | MATERIAL COMPLEMENTARIO O PZAS. ESPECIALES | 120 | 0.55 | 66.00 |
| WW00400 | u | PEQUEÑO MATERIAL | 30 | 0.3 | 9.00 |
|  |  | Total |  |  | 3698.05 |

**08CAF00137** u MOTOCONDENSADORA ENF. POR AIRE 11000 frig/h
Precio: 4954.11
Motocondensadora para acondicionamiento de aire, enfriada por aire, de 11000 frg/h. de capacidad total en condiciones normales de funcionamiento en frío, mueble de chapa de acero galv. pintado con resinas de poliéster, al horno, con aislamiento termo-acústico, conteniendo: un compresor hermético de 4,8 kW pot. abs. 220-0-380.3.50, batería condensadora de tubo de Cu y aletas de aluminio, ventilador axial de 1 CV, cuadro eléctrico de maniobra y control, presostatos de alta y baja, carga de todo el circuito con gas, incluso la línea frigorífica entre unidad ext. y unidad int. y el circuito de ésta, colocado sobre apoyos elásticos, ayudas albañilería. Medida la cantidad ejecutada.

| Código | Ud | Descripción | Rendimiento | Precio | Importe |
|---|---|---|---|---|---|
| TA00200 | h | AYUDANTE ESPECIALISTA | 2 | 19.04 | 38.08 |
| TO01400 | h | OF. 1ª CALEFACTOR O MECÁNICO | 9 | 19.85 | 178.65 |
| TO02100 | h | OFICIAL 1ª | 0.7 | 19.85 | 13.90 |
| TP00100 | h | PEÓN ESPECIAL | 2 | 18.9 | 37.80 |
| IC40800 | kg | GAS FRIGORÍFICO | 6 | 9.33 | 55.98 |
| IC43700 | u | MOTOCONDENS. ACOND. AIRE AXIAL 11000 frg/h ENF. AIRE | 1 | 4554.7 | 4554.70 |
| WW00300 | u | MATERIAL COMPLEMENTARIO O PZAS. ESPECIALES | 120 | 0.55 | 66.00 |
| WW00400 | u | PEQUEÑO MATERIAL | 30 | 0.3 | 9.00 |
|  |  | Total |  |  | 4954.11 |

**08CAF00142** u MOTOCONDENSADORA ENF. POR AGUA 10000 frig/h
Precio: 4321.85
Motocondensadora para acondicionamiento de aire,enfriada por agua, de 10000 frg/h. de capacidad total en condiciones normales de funcionamiento en frío, mueble de chapa galvanizada pintado con resinas de poliéster, al horno, con aislamiento termo-acústico, conteniendo: un compresor hermético de 2,8 kW pot. abs. 220-0-380.3.50; condens. sistema tubo en tubo coaxialuminio, cuadro eléctrico de maniobra y control, presostatos de alta y baja, carga de todo el circuito con gas, incluso la línea frigorífica entre unidad ext. y unidad int. y el circuito de ésta, colocado sobre apoyos elásticos, ayudas albañilería. Medida la cantidad ejecutada.

| Código | Ud | Descripción | Rendimiento | Precio | Importe |
|---|---|---|---|---|---|
| TA00200 | h | AYUDANTE ESPECIALISTA | 2 | 19.04 | 38.08 |
| TO01400 | h | OF. 1ª CALEFACTOR O MECÁNICO | 10 | 19.85 | 198.50 |
| TO01900 | h | OF. 1ª FONTANERO | 2 | 19.85 | 39.70 |
| TO02100 | h | OFICIAL 1ª | 0.7 | 19.85 | 13.90 |
| TP00100 | h | PEÓN ESPECIAL | 2 | 18.9 | 37.80 |
| IC40800 | kg | GAS FRIGORÍFICO | 6 | 9.33 | 55.98 |
| IC43300 | u | MOTOCONDENS. ACOND. AIRE 10000 frg/h ENF. AGUA | 1 | 3862.89 | 3862.89 |
| WW00300 | u | MATERIAL COMPLEMENTARIO O PZAS. ESPECIALES | 120 | 0.55 | 66.00 |
| WW00400 | u | PEQUEÑO MATERIAL | 30 | 0.3 | 9.00 |
|  |  | Total |  |  | 4321.85 |

**08CAF00146** u MOTOCONDENSADORA ENF.POR AGUA 22500 frig/h
Precio: 7273.58
Motocondensadora para acondicionamiento de aire,enfriada por agua, de 22500 frg/h. de capacidad total en condiciones normales de funcionamiento en frío, mueble de chapa galvanizada pintado con resinas de poliéster, al horno, con aislamiento termo-acústico, conteniendo: un compresor hermético de 6,60 kW pot. abs. 220-0-380.3.50; condens. sistema tubo en tubo coaxialuminio, cuadro eléctrico de maniobra y control, presostatos de alta y baja, carga de todo el circuito con gas, incluso la línea frigorífica entre unidad ext. y unidad int. y el circuito de ésta, colocado sobre apoyos elásticos, ayudas albañilería. Medida la cantidad ejecutada.

| Código | Ud | Descripción | Rendimiento | Precio | Importe |
|---|---|---|---|---|---|
| TA00200 | h | AYUDANTE ESPECIALISTA | 2 | 19.04 | 38.08 |
| TO01400 | h | OF. 1ª CALEFACTOR O MECÁNICO | 13 | 19.85 | 258.05 |
| TO01900 | h | OF. 1ª FONTANERO | 2 | 19.85 | 39.70 |
| TO02100 | h | OFICIAL 1ª | 0.7 | 19.85 | 13.90 |
| TP00100 | h | PEÓN ESPECIAL | 2 | 18.9 | 37.80 |
| IC40800 | kg | GAS FRIGORÍFICO | 11 | 9.33 | 102.63 |
| IC43400 | u | MOTOCONDENS. ACOND. AIRE 22500 frg/h ENF. AGUA | 1 | 6708.42 | 6708.42 |
| WW00300 | u | MATERIAL COMPLEMENTARIO O PZAS. ESPECIALES | 120 | 0.55 | 66.00 |
| WW00400 | u | PEQUEÑO MATERIAL | 30 | 0.3 | 9.00 |
|  |  | Total |  |  | 7273.58 |

**08CAF00151** u EVAPOR. EXP. DIRECTA HORIZONT. 6500 frig/h C. 1300 m3/h
Precio: 19521.49
Evaporadora de expansión directa, horizontal con batería y ventilador dimensionados para 6500 frig/h de capacidad total en las condiciones normales de funcionamiento en frío, para acoplar a conducto o plenum de descarga, envolvente de la batería de chapa de acero galv. pintada con resinas de poliéster al horno, con aislamiento termo-acústico, batería de tubos en Cu y aletas de aluminio, ventilador centrifugo de 1/8 CV para caudal de 1300 m3/h y presión est. disp. >6 mm.c.a., regleta de conexiones eléctricas, sifón de Cu para desagüe, colocada sobre apoyos elásticos, ayudas de albañilería. Medida la cantidad ejecutada.

| Código | Ud | Descripción | Rendimiento | Precio | Importe |
|---|---|---|---|---|---|
| TA00200 | h | AYUDANTE ESPECIALISTA | 1 | 19.04 | 19.04 |
| TO01400 | h | OF. 1ª CALEFACTOR O MECÁNICO | 3 | 19.85 | 59.55 |
| TO02100 | h | OFICIAL 1ª | 0.5 | 19.85 | 9.93 |
| TP00100 | h | PEÓN ESPECIAL | 1.5 | 18.9 | 28.35 |
| IC35900 | u | EVAPOR. ACOND. AIRE. EXP. DIRECTA HOR. 6500 frg/h SIN MUEBLE | 1 | 19367.12 | 19367.12 |
| WW00300 | u | MATERIAL COMPLEMENTARIO O PZAS. ESPECIALES | 60 | 0.55 | 33.00 |
| WW00400 | u | PEQUEÑO MATERIAL | 15 | 0.3 | 4.50 |
|  |  | Total |  |  | 19521.49 |

**08CAF00156** u EVAPOR. EXP. DIRECTA HORIZONT. 6500 frig/h C. 1600 m3/h
Precio: 2644.42
Evaporadora de expansión directa, horizontal con batería y ventilador dimensionados para 6500 frig/h de capacidad total en las condiciones normales de funcionamiento en frío, para acoplar a conducto, mueble de chapa de acero galv. pintada con resinas de poliéster al horno, con aislamiento termo-acústico, conteniendo: batería evaporadora de tubos en Cu y aletas de aluminio, ventilador centrifugo de 1/6 CV para caudal de 1600 m3/h y presión est. disp. > 7 mm.c.a., regleta de conexiones eléctricas y filtro de aire, sifón de Cu para desagüe, colocada sobre apoyos elásticos, ayudas de albañilería. Medida la cantidad ejecutada.

| Código | Ud | Descripción | Rendimiento | Precio | Importe |
|---|---|---|---|---|---|
| TA00200 | h | AYUDANTE ESPECIALISTA | 1 | 19.04 | 19.04 |
| TO01400 | h | OF. 1ª CALEFACTOR O MECÁNICO | 3 | 19.85 | 59.55 |
| TO02100 | h | OFICIAL 1ª | 0.5 | 19.85 | 9.93 |
| TP00100 | h | PEÓN ESPECIAL | 1.5 | 18.9 | 28.35 |
| IC36200 | u | EVAPOR. ACOND. AIRE. EXP. DIRECTA HOR. 6500 frg/h CON MUEBLE | 1 | 2490.05 | 2490.05 |
| WW00300 | u | MATERIAL COMPLEMENTARIO O PZAS. ESPECIALES | 60 | 0.55 | 33.00 |
| WW00400 | u | PEQUEÑO MATERIAL | 15 | 0.3 | 4.50 |
|  |  | Total |  |  | 2644.42 |

**08CAF00158** u EVAPOR. EXP. DIRECTA HORIZONT. 11000 frig/h C. 2700 m3/h
Precio: 2978.59
Evaporadora de expansión directa, horizontal con batería y ventilador dimensionados para 11000 frig/h de capacidad total en las condiciones normales de funcionamiento en frío, para acoplar a conducto, mueble de chapa de acero galv. pintada con resinas de poliéster al horno, con aislamiento termo-acústico, conteniendo: batería evaporadora de tubos en Cu y aletas de aluminio, ventilador centrifugo de 1/6 CV para caudal de 2700 m3/h y presión est. disp. > 8 mm.c.a., regleta de conexiones eléctricas y filtro de aire, sifón de Cu para desagüe, colocada sobre apoyos elásticos, ayudas de albañilería. Medida la cantidad ejecutada.

| Código | Ud | Descripción | Rendimiento | Precio | Importe |
|---|---|---|---|---|---|
| TA00200 | h | AYUDANTE ESPECIALISTA | 1 | 19.04 | 19.04 |
| TO01400 | h | OF. 1ª CALEFACTOR O MECÁNICO | 4 | 19.85 | 79.40 |
| TO02100 | h | OFICIAL 1ª | 0.5 | 19.85 | 9.93 |
| TP00100 | h | PEÓN ESPECIAL | 1.5 | 18.9 | 28.35 |
| IC36300 | u | EVAPOR. ACOND. AIRE. EXP. DIRECTA HOR. 11000 frg/h CON MUEBLE | 1 | 2791.87 | 2791.87 |
| WW00300 | u | MATERIAL COMPLEMENTARIO O PZAS. ESPECIALES | 80 | 0.55 | 44.00 |
| WW00400 | u | PEQUEÑO MATERIAL | 20 | 0.3 | 6.00 |
|  |  | Total |  |  | 2978.59 |

**08CAF00161** u EVAPOR. EXP. DIRECTA VERTICAL 9000 frig/h C. 2100 m3/h
Precio: 2859.43
Evaporadora de expansión directa, vertical con batería y ventilador dimensionados para 9000 frig/h de capacidad total en las condiciones normales de funcionamiento en frío, para acoplar a conducto, mueble de chapa de acero galv. pintada con resinas de poliéster al horno, con aislamiento termo-acústico, conteniendo: batería evaporadora de tubos en Cu y aletas de aluminio, ventilador centrifugo de 1/3 CV para caudal de 2100 m3/h y presión est. disp. > 7.0 mm.c.a., regleta de conexiones eléctricas y filtro de aire, sifón de Cu para desagüe, colocada sobre apoyos elásticos, ayudas de albañilería. Medida la cantidad ejecutada.

| Código | Ud | Descripción | Rendimiento | Precio | Importe |
|---|---|---|---|---|---|
| TA00200 | h | AYUDANTE ESPECIALISTA | 1 | 19.04 | 19.04 |
| TO01400 | h | OF. 1ª CALEFACTOR O MECÁNICO | 3 | 19.85 | 59.55 |
| TO02100 | h | OFICIAL 1ª | 0.25 | 19.85 | 4.96 |
| TP00100 | h | PEÓN ESPECIAL | 0.5 | 18.9 | 9.45 |
| IC36500 | u | EVAPOR. ACOND. AIRE. EXP. DIRECTA VERT. 9000 frg/h CON MUEBLE | 1 | 2716.43 | 2716.43 |
| WW00300 | u | MATERIAL COMPLEMENTARIO O PZAS. ESPECIALES | 80 | 0.55 | 44.00 |
| WW00400 | u | PEQUEÑO MATERIAL | 20 | 0.3 | 6.00 |
|  |  | Total |  |  | 2859.43 |

**08CAF00164** u EVAPOR. EXP. DIRECTA VERTICAL 21000 frig/h. C. 5100 m3/h
Precio: 6483.04
Evaporadora de expansión directa, vertical con batería y ventilador dimensionados para 21000 frig/h de capacidad total en las condiciones normales de funcionamiento en frío, para acoplar a conducto, mueble de chapa de acero galv. pintada con resinas de poliéster al horno, con aislamiento termo-acústico, conteniendo: batería evaporadora de tubos en Cu y aletas de aluminio, ventilador centrifugo de 1 CV para caudal de 5100 m3/h y presión est. disp. > 10 mm.c.a. a 900 r.p.m., regleta de conexiones eléctricas, sifón de Cu para desagüe, colocada sobre apoyos elásticos, ayudas de albañilería. Medida la cantidad ejecutada.

| Código | Ud | Descripción | Rendimiento | Precio | Importe |
|---|---|---|---|---|---|
| TA00200 | h | AYUDANTE ESPECIALISTA | 1 | 19.04 | 19.04 |
| TO01400 | h | OF. 1ª CALEFACTOR O MECÁNICO | 4 | 19.85 | 79.40 |
| TO02100 | h | OFICIAL 1ª | 0.25 | 19.85 | 4.96 |
| TP00100 | h | PEÓN ESPECIAL | 0.5 | 18.9 | 9.45 |
| IC36700 | u | EVAPOR. ACOND. AIRE. EXP. DIRECTA VERT. 21000 frg/h CON MUEBLE | 1 | 6313.19 | 6313.19 |
| WW00300 | u | MATERIAL COMPLEMENTARIO O PZAS. ESPECIALES | 90 | 0.55 | 49.50 |
| WW00400 | u | PEQUEÑO MATERIAL | 25 | 0.3 | 7.50 |
|  |  | Total |  |  | 6483.04 |

**08CAF00172** u MOTOCONDENS. BOMBA CALOR 7000 frig/h 7800 kcal/h
Precio: 4991.84
Motocondensadora para acondicionamiento de aire, bomba de calor con inversión del ciclo, aire-aire, horiz. 7000 frig/h y 7800 kcal/h capac. totales para condiciones normales de funcionamiento en frío y alta temp. en bomba de calor, mueble chapa galvanizada pintada al horno, aislam. termo-acústico, conteniendo: un compresor hermético 2,8 kW pot. abs. frío 220-1,50, batería condens., ventiladores centrífugos de 1/4 CV, cuadro eléctrico de maniobra y control, presostatos alta y baja, válvula reversible temporizador, carga de todo el circuito con gas, incluso de línea frigorífica entre unidad ext. y unidad int. y el circuito de ésta, sifón de Cu para desagüe, colocada sobre apoyos elásticos, ayudas de albañilería. Medida la cantidad ejecutada.

| Código | Ud | Descripción | Rendimiento | Precio | Importe |
|---|---|---|---|---|---|
| TA00200 | h | AYUDANTE ESPECIALISTA | 2 | 19.04 | 38.08 |
| TO01400 | h | OF. 1ª CALEFACTOR O MECÁNICO | 8 | 19.85 | 158.80 |
| TO02100 | h | OFICIAL 1ª | 0.7 | 19.85 | 13.90 |
| TP00100 | h | PEÓN ESPECIAL | 1.5 | 18.9 | 28.35 |
| IC40800 | kg | GAS FRIGORÍFICO | 4.5 | 9.33 | 41.99 |
| IC44800 | u | MOTOCONDENS. BOMBA CAL. H. 7000-7800 frg-kcal/h ENF. AIRE | 1 | 4648.22 | 4648.22 |
| WW00300 | u | MATERIAL COMPLEMENTARIO O PZAS. ESPECIALES | 100 | 0.55 | 55.00 |
| WW00400 | u | PEQUEÑO MATERIAL | 25 | 0.3 | 7.50 |
|  |  | Total |  |  | 4991.84 |

**08CAF00177** u MOTOCONDENS. BOMBA CALOR 11500 frig/h 13000 kcal/h
Precio: 5998.78
Motocondensadora para acondicionamiento de aire, bomba de calor con inversión del ciclo, aire-aire, vertical, 11500 frig/h y 13000 kcal/h capac. totales para condiciones normales de funcionamiento en frío y alta temp. en bomba de calor, mueble chapa galvanizada pintada al horno, aislam. termo-acústico, conteniendo: un compresor hermético 4,4 kW pot. abs. frío 220-0-380.3.50, batería condens. ventiladores centrífugos de 3/4 CV, cuadro eléctrico de maniobra y control, presostatos alta y baja, válvula reversible temporizador, carga de todo el circuito con gas, incluso de línea frigorífica entre unidad ext. y unidad int. y el circuito de ésta, sifón de Cu para desagüe, colocada sobre apoyos elásticos, ayudas de albañilería. Medida la cantidad ejecutada.

| Código | Ud | Descripción | Rendimiento | Precio | Importe |
|---|---|---|---|---|---|
| TA00200 | h | AYUDANTE ESPECIALISTA | 2 | 19.04 | 38.08 |
| TO01400 | h | OF. 1ª CALEFACTOR O MECÁNICO | 9 | 19.85 | 178.65 |
| TO02100 | h | OFICIAL 1ª | 0.7 | 19.85 | 13.90 |
| TP00100 | h | PEÓN ESPECIAL | 2 | 18.9 | 37.80 |
| IC40800 | kg | GAS FRIGORÍFICO | 6 | 9.33 | 55.98 |
| IC45100 | u | MOTOCONDENS. BOMBA CAL. V. 11500-13000 frg-kcal/h ENF. AIRE | 1 | 5592.37 | 5592.37 |
| WW00300 | u | MATERIAL COMPLEMENTARIO O PZAS. ESPECIALES | 130 | 0.55 | 71.50 |
| WW00400 | u | PEQUEÑO MATERIAL | 35 | 0.3 | 10.50 |
|  |  | Total |  |  | 5998.78 |

**08CAF00182** u MOTOCONDENS. BOMBA CALOR 13000 frig/h 14700 kcal/h
Precio: 5647.91
Motocondensadora para acondicionamiento de aire,bomba de calor con inversión del ciclo, aire-aire, 13000 frig/h y 14700 kcal/h capac. totales para condiciones normales de funcionamiento en frío y alta temp. en bomba de calor, mueble chapa galvanizada pintada con resinas poliéster al horno, conteniendo: un compresor hermético 6,1 kW pot. abs. frío 220-0-380.3.50, batería condens. ventiladores axial. de 1 CV, cuadro eléctrico de maniobra y control, presostatos alta y baja, válvula reversible temporizador, carga de todo el circuito con gas, incluso de línea frigorífica entre unidad ext. y unidad int. y el circuito de ésta, sifón de Cu para desagüe, colocada sobre apoyos elásticos, ayudas de albañilería. Medida la cantidad ejecutada.

| Código | Ud | Descripción | Rendimiento | Precio | Importe |
|---|---|---|---|---|---|
| TA00200 | h | AYUDANTE ESPECIALISTA | 2 | 19.04 | 38.08 |
| TO01400 | h | OF. 1ª CALEFACTOR O MECÁNICO | 10 | 19.85 | 198.50 |
| TO02100 | h | OFICIAL 1ª | 0.7 | 19.85 | 13.90 |
| TP00100 | h | PEÓN ESPECIAL | 2 | 18.9 | 37.80 |
| IC40800 | kg | GAS FRIGORÍFICO | 7 | 9.33 | 65.31 |
| IC43100 | u | MOTOCONDEN. BOMBA CAL. AXIAL 13000-14700 fgr-kcal/h ENF. AIRE | 1 | 5212.32 | 5212.32 |
| WW00300 | u | MATERIAL COMPLEMENTARIO O PZAS. ESPECIALES | 130 | 0.55 | 71.50 |
| WW00400 | u | PEQUEÑO MATERIAL | 35 | 0.3 | 10.50 |
|  |  | Total |  |  | 5647.91 |

**08CAF00186** u EVAPORA. EXP. DIRECTA BOMBA CALOR 7000 frig/h 7800 kcal/h
Precio: 2507.47
Evaporadora de expansión directa bomba de calor con inversión del ciclo, horizontal, con batería y ventilador dimensionados para 7000 frig/h y 7800 kcal/h de capacidades totales para condiciones normales de funcionamiento en frío y alta temp. en bomba de calor, para acoplar a conducto o plenum de descarga, envolvente de la batería de chapa de acero galv. pintada con resinas de poliéster al horno, con aislam. termo-acústico, batería de tubos de Cu y aletas de aluminio, ventilador centrífugo de 1/8 CV para un caudal de 1350 m3/h y presión est. disp. > 6 mm.c.a., regletas de conexiones eléctricas, sifón de Cu para desagüe, colocada sobre apoyos elásticos, ayudas de albañilería. Medida la cantidad ejecutada.

| Código | Ud | Descripción | Rendimiento | Precio | Importe |
|---|---|---|---|---|---|
| TA00200 | h | AYUDANTE ESPECIALISTA | 1 | 19.04 | 19.04 |
| TO01400 | h | OF. 1ª CALEFACTOR O MECÁNICO | 3 | 19.85 | 59.55 |
| TO02100 | h | OFICIAL 1ª | 0.5 | 19.85 | 9.93 |
| TP00100 | h | PEÓN ESPECIAL | 1.5 | 18.9 | 28.35 |
| IC36800 | u | EVAPOR. BOMBA CAL. EXP. DIREC. H. 7000-7800FRG- kcal/h S/MUEBLE | 1 | 2347.6 | 2347.60 |
| WW00300 | u | MATERIAL COMPLEMENTARIO O PZAS. ESPECIALES | 70 | 0.55 | 38.50 |
| WW00400 | u | PEQUEÑO MATERIAL | 15 | 0.3 | 4.50 |
|  |  | Total |  |  | 2507.47 |

**08CAF00193** u EVAPORA. EXP. DIRECTA BOMBA CALOR 11500 frig/h 13000 kcal/h
Precio: 3817.97
Evaporadora de expansión directa bomba de calor con inversión del ciclo, horizontal, con batería y ventilador dimensionados para 11500 frig/h y 13000 kcal/h de capacidades totales para condiciones normales de funcionamiento en frío y alta temp. en bomba de calor, para acoplar a conducto, mueble de chapa de acero galv. pintada con resinas de poliéster al horno, con aislam. termo-acústico, batería de tubos de Cu y aletas de aluminio, ventilador centrífugo de 1/3 CV para un caudal de 3000 m3/h y presión est. disp. > 10 mm.c.a. a 900 r.p.m., regletas de conexiones eléctricas, sifón de Cu para desagüe, colocada sobre apoyos elásticos, ayudas de albañilería. Medida la cantidad ejecutada.

| Código | Ud | Descripción | Rendimiento | Precio | Importe |
|---|---|---|---|---|---|
| TA00200 | h | AYUDANTE ESPECIALISTA | 1 | 19.04 | 19.04 |
| TO01400 | h | OF. 1ª CALEFACTOR O MECÁNICO | 4 | 19.85 | 79.40 |
| TO02100 | h | OFICIAL 1ª | 0.5 | 19.85 | 9.93 |
| TP00100 | h | PEÓN ESPECIAL | 1.5 | 18.9 | 28.35 |
| IC37000 | u | EVAPOR. BOMBA CAL. EXP. DIREC. H. 11500-13000FRG- kcal/h C/MUEBL | 1 | 3631.25 | 3631.25 |
| WW00300 | u | MATERIAL COMPLEMENTARIO O PZAS. ESPECIALES | 80 | 0.55 | 44.00 |
| WW00400 | u | PEQUEÑO MATERIAL | 20 | 0.3 | 6.00 |
|  |  | Total |  |  | 3817.97 |

**08CAF00197** u EVAPORA. EXP. DIRECTA BOMBA CALOR 13000 frig/h 14700 kcal/h
Precio: 3674.39
Evaporadora de expansión directa bomba de calor con inversión del ciclo, vertical, con batería y ventilador dimensionados para 13000 frig/h y 14700 kcal/h de capacidades totales para condiciones normales de funcionamiento en frío y alta temp. en bomba de calor, para acoplar a conducto o plenum de descarga, mueble de chapa de acero galv. pintada con resinas de poliéster al horno, con aislam. termo-acústico, batería evaporadora de tubos en Cu y aletas de aluminio, ventilador centrífugo de 3/4 CV para un caudal de 3400 m3/h y presión est. disp. > 10 mm.c.a. a 900 r.p.m., regletas de conexiones eléctricas, sifón de Cu para desagüe, colocada sobre apoyos elásticos, ayudas de albañilería. Medida la cantidad ejecutada.

| Código | Ud | Descripción | Rendimiento | Precio | Importe |
|---|---|---|---|---|---|
| TA00200 | h | AYUDANTE ESPECIALISTA | 1.5 | 19.04 | 28.56 |
| TO01400 | h | OF. 1ª CALEFACTOR O MECÁNICO | 4 | 19.85 | 79.40 |
| TO02100 | h | OFICIAL 1ª | 0.5 | 19.85 | 9.93 |
| TP00100 | h | PEÓN ESPECIAL | 2 | 18.9 | 37.80 |
| IC37400 | u | EVAPOR. BOMBA CAL. EXP. DIREC. V.13000-14700FRG- kcal/h C/MUEBLE | 1 | 3439.7 | 3439.70 |
| WW00300 | u | MATERIAL COMPLEMENTARIO O PZAS. ESPECIALES | 130 | 0.55 | 71.50 |
| WW00400 | u | PEQUEÑO MATERIAL | 25 | 0.3 | 7.50 |
|  |  | Total |  |  | 3674.39 |

**08CAF00201** u ENFRIADORA DE AGUA, CONDENS. POR AIRE 16500 frig/h
Precio: 13842.1
Enfriadora de agua, condens. por aire, de 16500 frig/h de capacidad para 35º temp. exterior y 7º temp. salida del agua, mueble de chapa galvanizada pintada al horno, conteniendo: un compresor hermético de 8,9 kW pot. abs. 220-0-380/415-3-50, batería condensadora de tubos de Cu y aletas de aluminio, evaporador multitubular de expansión directa, aislado, tubo exterior de acero de alta resistencia e interiores de cobre, circuito cargado con gas R-22, dos ventiladores axiales de 610 mm diám. de 3/4 CV y 9000 m3/h de caudal a 910 r.p.m. cada uno, cuadro eléctrico de maniobra con termostato antihielo, presostatos de alta y baja, colocada sobre apoyos elásticos, ayudas de albañilería. Medida la cantidad ejecutada.

| Código | Ud | Descripción | Rendimiento | Precio | Importe |
|---|---|---|---|---|---|
| ATC00400 | h | CUADRILLA FORMADA POR OFICIAL 1ª INSTALADOR Y AYUDANTE | 20 | 38.89 | 777.80 |
| TO02100 | h | OFICIAL 1ª | 2 | 19.85 | 39.70 |
| TP00100 | h | PEÓN ESPECIAL | 6 | 18.9 | 113.40 |
| IC33900 | u | ENFRIADORA AGUA 16500 frg/h COND. AIRE VENT. AXIAL | 1 | 12813.7 | 12813.70 |
| WW00300 | u | MATERIAL COMPLEMENTARIO O PZAS. ESPECIALES | 150 | 0.55 | 82.50 |
| WW00400 | u | PEQUEÑO MATERIAL | 50 | 0.3 | 15.00 |
|  |  | Total |  |  | 13842.1 |

**08CAF00204** u ENFRIADORA DE AGUA, CONDENS. POR AIRE 52000 frig/h
Precio: 26440.59
Enfriadora de agua, condens. por aire, de 52000 frig/h. de capacidad para 35º temp. exterior y 7º temp. salida del agua, mueble de chapa galvanizada pintada al horno, conteniendo: dos compresores herméticos de 13,8 kW pot. abs. 220-0-380/415-3-50, batería condensadora de tubos de Cu y aletas de aluminio, evaporador multitubular de expansión directa, aislado tubo exterior de acero de alta resistencia e interiores de cobre 2 circuitos cargados con gas R-22, 4 ventiladores axiales de 610 mm diam de 3/4 CV y 9000 m3/h de caudal a 910 r.p.m. cada uno, cuadro eléctrico de maniobra con termostato antihielo presostatos de alta y baja, colocada sobre apoyos elásticos, ayudas de albañilería. Medida la cantidad ejecutada.

| Código | Ud | Descripción | Rendimiento | Precio | Importe |
|---|---|---|---|---|---|
| ATC00400 | h | CUADRILLA FORMADA POR OFICIAL 1ª INSTALADOR Y AYUDANTE | 26 | 38.89 | 1011.14 |
| TO02100 | h | OFICIAL 1ª | 3 | 19.85 | 59.55 |
| TP00100 | h | PEÓN ESPECIAL | 9 | 18.9 | 170.10 |
| IC34200 | u | ENFRIADORA AGUA 52000 frg/h COND. AIRE VENT. AXIAL | 1 | 25038.3 | 25038.30 |
| WW00300 | u | MATERIAL COMPLEMENTARIO O PZAS. ESPECIALES | 250 | 0.55 | 137.50 |
| WW00400 | u | PEQUEÑO MATERIAL | 80 | 0.3 | 24.00 |
|  |  | Total |  |  | 26440.59 |

**08CAF00207** u ENFRIADORA DE AGUA, CONDENS. POR AIRE 80000 frig/h
Precio: 47383.34
Enfriadora de agua, condensada por aire, de 80000 frig/h De capacidad para 35º temp.Exterior y 7º temp. salida del agua, mueble de chapa galvanizada pintada, conteniendo: un compresor semihermetico de 40 CV 220-0-380/415-3-50, batería condensadora de tubos de Cu y aletas de aluminio, evaporador multitubular de expansión directa, aislado, tubo exterior de acero y un circuito interior de Cu, cargado con gas R-22, 4 ventiladores axiales de 650 mm diám. uno de 1 CV y tres de 3/4 CV cada uno, caudal total 35500 m3/h, cuadro eléctrico termostatos de regul., antihielo y ambiente, presostatos, válvulas solenoides y expansión, colocada sobre apoyos elásticos, ayudas de albañilería. Medida la cantidad ejecutada.

| Código | Ud | Descripción | Rendimiento | Precio | Importe |
|---|---|---|---|---|---|
| ATC00400 | h | CUADRILLA FORMADA POR OFICIAL 1ª INSTALADOR Y AYUDANTE | 32 | 38.89 | 1244.48 |
| TO02100 | h | OFICIAL 1ª | 4 | 19.85 | 79.40 |
| TP00100 | h | PEÓN ESPECIAL | 8 | 18.9 | 151.20 |
| IC32100 | u | ENFRIAD. AGUA 80000 frg/h COND. AIRE V. AXIAL C. SEMIHERMETICO | 1 | 45740.76 | 45740.76 |
| WW00300 | u | MATERIAL COMPLEMENTARIO O PZAS. ESPECIALES | 250 | 0.55 | 137.50 |
| WW00400 | u | PEQUEÑO MATERIAL | 100 | 0.3 | 30.00 |
|  |  | Total |  |  | 47383.34 |

**08CAF00210** u ENFRIADORA DE AGUA, CONDENS. POR AIRE 11600 frig/h
Precio: 53360.74
Enfriadora de agua, condensada por aire, de 116000 frig/h de capacidad para 35º temp. exterior y 7º temp. salida del agua, mueble de chapa galvanizada pintada, conteniendo: un compresor semihermetico de 60 CV 220-0-380/415-3-50, batería condensadora de tubos de Cu y aletas de aluminio, evaporador multitubular de expansión directa, aislado, tubo exterior de acero y un circuito interior de Cu, cargado con gas R-22, seis ventiladores axiales de 650 mm diám. dos de 1 CV y 4 de 3/4 CV cada uno, caudal total 55200 m3/h, cuadro eléctrico termostatos de regulación antihielo y ambiente, presostatos, válvulas solenoides y expansión, colocada sobre apoyos elásticos, ayudas de albañilería. Medida la cantidad ejecutada.

| Código | Ud | Descripción | Rendimiento | Precio | Importe |
|---|---|---|---|---|---|
| ATC00400 | h | CUADRILLA FORMADA POR OFICIAL 1ª INSTALADOR Y AYUDANTE | 35 | 38.89 | 1361.15 |
| TO02100 | h | OFICIAL 1ª | 4 | 19.85 | 79.40 |
| TP00100 | h | PEÓN ESPECIAL | 9 | 18.9 | 170.10 |
| IC32300 | u | ENFRIAD. AGUA 116000 frg/h COND. AIRE V. AXIAL C. SEMIHERMETICO | 1 | 51549.09 | 51549.09 |
| WW00300 | u | MATERIAL COMPLEMENTARIO O PZAS. ESPECIALES | 300 | 0.55 | 165.00 |
| WW00400 | u | PEQUEÑO MATERIAL | 120 | 0.3 | 36.00 |
|  |  | Total |  |  | 53360.74 |

**08CAF00212** u ENFRIADORA DE AGUA, CONDENS.POR AIRE 142000 frig/h
Precio: 59257.26
Enfriadora de agua condensada por aire de 142000 frig/h de capacidad para 35º temp. exterior y 7º temp. salida del agua mueble de chapa galvanizada pintada conteniendo: dos compresores semihermeticos de 35 CV cada uno 220-0-380/415-3-50 batería condensadora de tubos de Cu y aletas de aluminio evaporador multitubular de expansión directa aislado tubo exterior de acero y dos circuitos interiores de Cu, cargados con gas R-22, ocho ventiladores axiales de 650 mm diám. dos de 1 CV y seis de 3/4 CV cada uno, total 71000 m3/h, cuadro eléctrico termostatos de regulación, antihielo y ambiente, presostatos, válvulas solenoides y expansión, colocada sobre apoyos elásticos, ayudas de albañilería. Medida la cantidad ejecutada.

| Código | Ud | Descripción | Rendimiento | Precio | Importe |
|---|---|---|---|---|---|
| ATC00400 | h | CUADRILLA FORMADA POR OFICIAL 1ª INSTALADOR Y AYUDANTE | 40 | 38.89 | 1555.60 |
| TO02100 | h | OFICIAL 1ª | 5 | 19.85 | 99.25 |
| TP00100 | h | PEÓN ESPECIAL | 10 | 18.9 | 189.00 |
| IC32400 | u | ENFRIAD. AGUA 142000 frg/h COND. AIRE V. AXIAL C. SEMIHERMETICO | 1 | 57175.91 | 57175.91 |
| WW00300 | u | MATERIAL COMPLEMENTARIO O PZAS. ESPECIALES | 350 | 0.55 | 192.50 |
| WW00400 | u | PEQUEÑO MATERIAL | 150 | 0.3 | 45.00 |
|  |  | Total |  |  | 59257.26 |

**08CAF00215** u ENFRIADORA DE AGUA, CONDENS. POR AGUA, 31000 frig/h
Precio: 17995.08
Enfriadora de agua, condensada por agua, de 31000 frig/h de capacidad, para temp. entrada agua condensador, 30º y salida evaporador, 7º con salto térmico de 5º, construcción monobloc forrado chapa galvanizada pintada, un compresor hermético de 13,8 kW pot. abs., 220-0-380-3-50, condensador y evaporador multitubulares, carcasas exteriores de acero y tubos de interiores de Cu con aletas de alen, condensador, dos circuitos en ambos casos, cargados con gas R-22, cuadro eléctrico, termostatos de regulación y antihielo, presostatos y protector térmico, colocada sobre apoyos elásticos, ayudas de albañilería. Medida la cantidad ejecutada.

| Código | Ud | Descripción | Rendimiento | Precio | Importe |
|---|---|---|---|---|---|
| ATC00400 | h | CUADRILLA FORMADA POR OFICIAL 1ª INSTALADOR Y AYUDANTE | 24 | 38.89 | 933.36 |
| TO02100 | h | OFICIAL 1ª | 2.5 | 19.85 | 49.63 |
| TP00100 | h | PEÓN ESPECIAL | 7.5 | 18.9 | 141.75 |
| IC33300 | u | ENFRIADORA AGUA 31000 frg/h COND. AGUA | 1 | 16736.34 | 16736.34 |
| WW00300 | u | MATERIAL COMPLEMENTARIO O PZAS. ESPECIALES | 200 | 0.55 | 110.00 |
| WW00400 | u | PEQUEÑO MATERIAL | 80 | 0.3 | 24.00 |
|  |  | Total |  |  | 17995.08 |

**08CAF00217** u ENFRIADORA DE AGUA, CONDENS. POR AGUA, 62500 frig/h
Precio: 40575.37
Enfriadora de agua, condensada por agua, de 62500 frig/h de capacidad, para temp. entrada agua condensador, 30º y salida evaporador, 7º con salto térmico de 5º, construcción monobloc forrado chapa galvanizada pintada, dos compresores herméticos de 13,8 kW pot. abs. cada uno, 220-0-380-3-50, condensador y evaporador multitubulares, carcasas exteriores de acero y tubos de interiores de Cu con aletas de aluminio en condensador, dos circuitos en ambos casos, cargados con gas R-22, cuadro eléctrico, termostatos de regulación y antihielo, presostatos y protector térmico, colocada sobre apoyos elásticos, ayudas de albañilería. Medida la cantidad ejecutada.

| Código | Ud | Descripción | Rendimiento | Precio | Importe |
|---|---|---|---|---|---|
| ATC00400 | h | CUADRILLA FORMADA POR OFICIAL 1ª INSTALADOR Y AYUDANTE | 30 | 38.89 | 1166.70 |
| TO02100 | h | OFICIAL 1ª | 3 | 19.85 | 59.55 |
| TP00100 | h | PEÓN ESPECIAL | 9 | 18.9 | 170.10 |
| IC33500 | u | ENFRIADORA AGUA 62500 frg/h COND. AGUA | 1 | 39011.52 | 39011.52 |
| WW00300 | u | MATERIAL COMPLEMENTARIO O PZAS. ESPECIALES | 250 | 0.55 | 137.50 |
| WW00400 | u | PEQUEÑO MATERIAL | 100 | 0.3 | 30.00 |
|  |  | Total |  |  | 40575.37 |

**08CAF00219** u ENFRIADORA DE AGUA, CONDENS. POR AGUA, 93000 frig/h
Precio: 43257.77
Enfriadora de agua, condensada por agua, de 93000 frig/h de capacidad, para temp. entrada agua condensador 30º y salida evaporador 7º, con salto térmico de 5º, estructura de acero a la que se acoplan: un compresor semihermetico de 40 CV 220-0-380-3-50, condensador y evaporadores multitubulares, carcasas exteriores de acero y tubos interiores de Cu con aletas de aluminio en condensador, circuito cargado con gas R-22, cuado eléctrico completo con indicadores, termostatos de regulación y antihielo, presostatos, válvulas solenoides y de expansión, colocada sobre apoyos elásticos, ayudas de albañilería. Medida la cantidad ejecutada.

| Código | Ud | Descripción | Rendimiento | Precio | Importe |
|---|---|---|---|---|---|
| ATC00400 | h | CUADRILLA FORMADA POR OFICIAL 1ª INSTALADOR Y AYUDANTE | 35 | 38.89 | 1361.15 |
| TO02100 | h | OFICIAL 1ª | 4 | 19.85 | 79.40 |
| TP00100 | h | PEÓN ESPECIAL | 9 | 18.9 | 170.10 |
| IC32700 | u | ENFRIADORA AGUA 93000 frg/h COND. AGUA C. SEMIHERMETICO | 1 | 41452.12 | 41452.12 |
| WW00300 | u | MATERIAL COMPLEMENTARIO O PZAS. ESPECIALES | 300 | 0.55 | 165.00 |
| WW00400 | u | PEQUEÑO MATERIAL | 100 | 0.3 | 30.00 |
|  |  | Total |  |  | 43257.77 |

**08CAF00221** u ENFRIADORA DE AGUA, CONDENS. POR AGUA, 137000 frig/h
Precio: 49239.54
Enfriadora de agua, condensada por agua, de 137000 frig/h de capacidad, para temp. entrada agua condensador 30º y salida evaporador 7º, con salto térmico de 5º, estructura de acero a la que se acoplan: un compresor semihermetico de 60 CV 220-0-380-3-50, condensador y evaporadores multitubulares, carcasas exteriores de acero y tubos interiores de Cu con aletas de aluminio en condensador, circuito cargado con gas R-22, cuadro eléctrico completo con indicadores, termostatos de regulación y antihielo, presostatos, válvulas solenoides y de expansión, colocada sobre apoyos elásticos, ayudas de albañilería. Medida la cantidad ejecutada.

| Código | Ud | Descripción | Rendimiento | Precio | Importe |
|---|---|---|---|---|---|
| ATC00400 | h | CUADRILLA FORMADA POR OFICIAL 1ª INSTALADOR Y AYUDANTE | 43 | 38.89 | 1672.27 |
| TO02100 | h | OFICIAL 1ª | 5 | 19.85 | 99.25 |
| TP00100 | h | PEÓN ESPECIAL | 10 | 18.9 | 189.00 |
| IC32900 | u | ENFRIADORA AGUA 137000 frg/h COND. AGUA C. SEMIHERMETICO | 1 | 47050.52 | 47050.52 |
| WW00300 | u | MATERIAL COMPLEMENTARIO O PZAS. ESPECIALES | 350 | 0.55 | 192.50 |
| WW00400 | u | PEQUEÑO MATERIAL | 120 | 0.3 | 36.00 |
|  |  | Total |  |  | 49239.54 |

**08CAF00222** u ENFRIADORA DE AGUA, CONDENS. POR AGUA, 160000 frig/h
Precio: 59744.19
Enfriadora de agua, condensada por agua, de 160000 frig/h de capacidad, para temp. entrada agua condensador 30º y salida evaporador 7º, con salto térmico de 5º, estructura de acero a la que se acoplan: dos compresores semihermeticos de 35 CV cada uno 220-0-380-3-50, condensador y evaporadores multitubulares, carcasas exteriores de acero y tubos interiores de Cu con aletas de aluminio en condensador, circuitos cargados con gas R-22, cuadro eléctrico completo con indicadores, termostatos de regulación y antihielo, presostatos, válvulas salenoides y de expansión, colocada sobre apoyos elásticos, ayudas de albañilería. Medida la cantidad ejecutada.

| Código | Ud | Descripción | Rendimiento | Precio | Importe |
|---|---|---|---|---|---|
| ATC00400 | h | CUADRILLA FORMADA POR OFICIAL 1ª INSTALADOR Y AYUDANTE | 48 | 38.89 | 1866.72 |
| TO02100 | h | OFICIAL 1ª | 5 | 19.85 | 99.25 |
| TP00100 | h | PEÓN ESPECIAL | 10 | 18.9 | 189.00 |
| IC33000 | u | ENFRIADORA AGUA 160000 frg/h COND. AGUA C. SEMIHERMETICO | 1 | 57324.22 | 57324.22 |
| WW00300 | u | MATERIAL COMPLEMENTARIO O PZAS. ESPECIALES | 400 | 0.55 | 220.00 |
| WW00400 | u | PEQUEÑO MATERIAL | 150 | 0.3 | 45.00 |
|  |  | Total |  |  | 59744.19 |

**08CAF00245** u UNIDAD EXTERIOR VRF AIRE-AIRE BOMBA DE CALOR 14,0kW/16,0kW
Precio: 11635.47
Unidad exterior VRF bomba de calor inverter de expasión directa condensada por aire, con capacidad nominal de 16,0 kW de potencia calorífica y 14,0 kW de de potencia frigorífica, con refrigerante R 410, de dimensiones aproximadas de alto, ancho y fondo de 50x950x950, trifasica 400V con un consumo hasta 5250W en refrigeración y 5500W en calefacción, factor de eficiencia energética SEER ? 6,10, presión sonora ? 60 dB(A), incluso izado y colocación en la cubierta, soportes antivibratorios conforme a las indicaciones del fabricante, conexionado de tuberías frigoríficas, conexionado de fuerza, conexionado y cableado de mando y control con resto de unidades, interiores y exteriores, así como al equipo de control y pruebas finales. Medida la cantidad ejecutada.

| Código | Ud | Descripción | Rendimiento | Precio | Importe |
|---|---|---|---|---|---|
| TO01400 | h | OF. 1ª CALEFACTOR O MECÁNICO | 8 | 19.85 | 158.80 |
| TO02100 | h | OFICIAL 1ª | 1 | 19.85 | 19.85 |
| TA00200 | h | AYUDANTE ESPECIALISTA | 8 | 19.04 | 152.32 |
| IC80900 | u | UNIDAD EXTERIOR AIRE-AIRE BOMBA CALOR VRF 14KW/16KW | 1 | 11209.8 | 11209.80 |
| IE01800 | m | CABLE COBREAPANTALLADO 2x1,5 mm2 LiYCY | 20 | 1.96 | 39.20 |
| WW00300 | u | MATERIAL COMPLEMENTARIO O PZAS. ESPECIALES | 90 | 0.55 | 49.50 |
| WW00400 | u | PEQUEÑO MATERIAL | 20 | 0.3 | 6.00 |
|  |  | Total |  |  | 11635.47 |

**08CAF00250** u UNIDAD EXTERIOR VRF AIRE-AIRE BOMBA DE CALOR 22,4kW/25,0kW
Precio: 15919.47
Unidad exterior VRF bomba de calor inverter de expasión directa condensada por aire, con capacidad nominal de 25,0 kW de potencia calorífica y 22,4 kW de de potencia frigorífica, con refrigerante R 410, de dimensiones aproximadas de alto, ancho y fondo de 1700x950x800, trifasica 400V con un consumo hasta 5300W en refrigeración y 5500W en calefacción, factor de eficiencia energética SEER ? 6,10, presión sonora ? 60 dB(A), incluso izado y colocación en la cubierta, soportes antivibratorios conforme a las indicaciones del fabricante, conexionado de tuberías frigoríficas, conexionado de fuerza, conexionado y cableado de mando y control con resto de unidades, interiores y exteriores, así como al equipo de control y pruebas finales. Medida la cantidad ejecutada.

| Código | Ud | Descripción | Rendimiento | Precio | Importe |
|---|---|---|---|---|---|
| TO01400 | h | OF. 1ª CALEFACTOR O MECÁNICO | 8 | 19.85 | 158.80 |
| TO02100 | h | OFICIAL 1ª | 1 | 19.85 | 19.85 |
| TA00200 | h | AYUDANTE ESPECIALISTA | 8 | 19.04 | 152.32 |
| IC80910 | u | UNIDAD EXTERIOR AIRE-AIRE BOMBA CALOR VRF 22KW/25KW | 1 | 15493.8 | 15493.80 |
| IE01800 | m | CABLE COBREAPANTALLADO 2x1,5 mm2 LiYCY | 20 | 1.96 | 39.20 |
| WW00300 | u | MATERIAL COMPLEMENTARIO O PZAS. ESPECIALES | 90 | 0.55 | 49.50 |
| WW00400 | u | PEQUEÑO MATERIAL | 20 | 0.3 | 6.00 |
|  |  | Total |  |  | 15919.47 |

**08CAF00255** u UNIDAD EXTERIOR VRF AIRE-AIRE BOMBA DE CALOR 28,0kW/31,5kW
Precio: 17133.27
Unidad exterior VRF bomba de calor inverter de expasión directa condensada por aire, con capacidad nominal de 31,5 kW de potencia calorífica y 28,0 kW de de potencia frigorífica, con refrigerante R 410, de dimensiones aproximadas de alto, ancho y fondo de 1700x950x800, trifasica 400V con un consumo hasta 7300W en refrigeración y 7400W en calefacción, factor de eficiencia energética SEER ? 6,10, presión sonora ? 60 dB(A), incluso izado y colocación en la cubierta, soportes antivibratorios conforme a las indicaciones del fabricante, conexionado de tuberías frigoríficas, conexionado de fuerza, conexionado y cableado de mando y control con resto de unidades, interiores y exteriores, así como al equipo de control y pruebas finales. Medida la cantidad ejecutada.

| Código | Ud | Descripción | Rendimiento | Precio | Importe |
|---|---|---|---|---|---|
| TO01400 | h | OF. 1ª CALEFACTOR O MECÁNICO | 8 | 19.85 | 158.80 |
| TO02100 | h | OFICIAL 1ª | 1 | 19.85 | 19.85 |
| TA00200 | h | AYUDANTE ESPECIALISTA | 8 | 19.04 | 152.32 |
| IC80920 | u | UNIDAD EXTERIOR AIRE-AIRE BOMBA CALOR VRF 28KW/31KW | 1 | 16707.6 | 16707.60 |
| IE01800 | m | CABLE COBREAPANTALLADO 2x1,5 mm2 LiYCY | 20 | 1.96 | 39.20 |
| WW00300 | u | MATERIAL COMPLEMENTARIO O PZAS. ESPECIALES | 90 | 0.55 | 49.50 |
| WW00400 | u | PEQUEÑO MATERIAL | 20 | 0.3 | 6.00 |
|  |  | Total |  |  | 17133.27 |

**08CAF00260** u UNIDAD EXTERIOR VRF AIRE-AIRE BOMBA DE CALOR 33,5kW/37,5kW
Precio: 21560.07
Unidad exterior VRF bomba de calor inverter de expasión directa condensada por aire, con capacidad nominal de 37,5 kW de potencia calorífica y 33,5 kW de de potencia frigorífica, con refrigerante R 410, de dimensiones aproximadas de alto, ancho y fondo de 1700x950x800, trifasica 400V con un consumo hasta 9000W en refrigeración y 9100W en calefacción, factor de eficiencia energética SEER ? 6,10, presión sonora ? 60 dB(A), incluso izado y colocación en la cubierta, soportes antivibratorios conforme a las indicaciones del fabricante, conexionado de tuberías frigoríficas, conexionado de fuerza, conexionado y cableado de mando y control con resto de unidades, interiores y exteriores, así como al equipo de control y pruebas finales. Medida la cantidad ejecutada.

| Código | Ud | Descripción | Rendimiento | Precio | Importe |
|---|---|---|---|---|---|
| TO01400 | h | OF. 1ª CALEFACTOR O MECÁNICO | 8 | 19.85 | 158.80 |
| TO02100 | h | OFICIAL 1ª | 1 | 19.85 | 19.85 |
| TA00200 | h | AYUDANTE ESPECIALISTA | 8 | 19.04 | 152.32 |
| IC80930 | u | UNIDAD EXTERIOR AIRE-AIRE BOMBA CALOR VRF 33,5KW/37,5KW | 1 | 21134.4 | 21134.40 |
| IE01800 | m | CABLE COBREAPANTALLADO 2x1,5 mm2 LiYCY | 20 | 1.96 | 39.20 |
| WW00300 | u | MATERIAL COMPLEMENTARIO O PZAS. ESPECIALES | 90 | 0.55 | 49.50 |
| WW00400 | u | PEQUEÑO MATERIAL | 20 | 0.3 | 6.00 |
|  |  | Total |  |  | 21560.07 |

**08CAF00265** u UNIDAD EXTERIOR VRF AIRE-AIRE BOMBA DE CALOR 40,0kW/45,0kW
Precio: 24487.47
Unidad exterior VRF bomba de calor inverter de expasión directa condensada por aire, con capacidad nominal de 45,0 kW de potencia calorífica y 40,0 kW de de potencia frigorífica, con refrigerante R 410, de dimensiones aproximadas de alto, ancho y fondo de 1700x1300x800, trifasica 400V con un consumo hasta 11000W en refrigeración y 11200W en calefacción, factor de eficiencia energética SEER ? 6,10, presión sonora ? 60 dB(A), incluso izado y colocación en la cubierta, soportes antivibratorios conforme a las indicaciones del fabricante, conexionado de tuberías frigoríficas, conexionado de fuerza, conexionado y cableado de mando y control con resto de unidades, interiores y exteriores, así como al equipo de control y pruebas finales. Medida la cantidad ejecutada.

| Código | Ud | Descripción | Rendimiento | Precio | Importe |
|---|---|---|---|---|---|
| TO01400 | h | OF. 1ª CALEFACTOR O MECÁNICO | 8 | 19.85 | 158.80 |
| TO02100 | h | OFICIAL 1ª | 1 | 19.85 | 19.85 |
| TA00200 | h | AYUDANTE ESPECIALISTA | 8 | 19.04 | 152.32 |
| IC80940 | u | UNIDAD EXTERIOR AIRE-AIRE BOMBA CALOR VRF 40KW/45KW | 1 | 24061.8 | 24061.80 |
| IE01800 | m | CABLE COBREAPANTALLADO 2x1,5 mm2 LiYCY | 20 | 1.96 | 39.20 |
| WW00300 | u | MATERIAL COMPLEMENTARIO O PZAS. ESPECIALES | 90 | 0.55 | 49.50 |
| WW00400 | u | PEQUEÑO MATERIAL | 20 | 0.3 | 6.00 |
|  |  | Total |  |  | 24487.47 |

**08CAF00270** u UNIDAD EXTERIOR VRF AIRE-AIRE BOMBA DE CALOR 45,0kW/50,0kW (29/02/2016)
Precio: 16526.21
Unidad exterior VRF bomba de calor inverter de expasión directa condensada por aire, con capacidad nominal de 50,0 kW de potencia calorífica y 45,0 kW de de potencia frigorífica, con refrigerante R 410, de dimensiones aproximadas de alto, ancho y fondo de 1700x1300x800, trifasica 400V con un consumo hasta 13000W en refrigeración y 12800W en calefacción, factor de eficiencia energética SEER ? 6,10, presión sonora ? 60 dB(A), incluso izado y colocación en la cubierta, soportes antivibratorios conforme a las indicaciones del fabricante, conexionado de tuberías frigoríficas, conexionado de fuerza, conexionado y cableado de mando y control con resto de unidades, interiores y exteriores, así como al equipo de control y pruebas finales. Medida la cantidad ejecutada.

| Código | Ud | Descripción | Rendimiento | Precio | Importe |
|---|---|---|---|---|---|
| TO01400 | h | OF. 1ª CALEFACTOR O MECÁNICO | 8 | 19.85 | 158.80 |
| TO02100 | h | OFICIAL 1ª | 1 | 19.85 | 19.85 |
| TA00200 | h | AYUDANTE ESPECIALISTA | 8 | 19.04 | 152.32 |
| IC80950 | u | UNIDAD EXTERIOR AIRE-AIRE BOMBA CALOR VRF 45KW/50KW (material; 29/02/2016) | 1 | 16100.54 | 16100.54 |
| IE01800 | m | CABLE COBREAPANTALLADO 2x1,5 mm2 LiYCY | 20 | 1.96 | 39.20 |
| WW00300 | u | MATERIAL COMPLEMENTARIO O PZAS. ESPECIALES | 90 | 0.55 | 49.50 |
| WW00400 | u | PEQUEÑO MATERIAL | 20 | 0.3 | 6.00 |
|  |  | Total |  |  | 16526.21 |

**08CAF00350** u UNIDAD CONDESADORA VRF PARA CLIMATIZADOR DE BATERÍA 36kW EN UTA (29/02/2016)
Precio: 3656.47
Unidad exterior VRF de expansión directa para batería de expansión directa de 36kW para tratamiento de aire exterior, con refrigerante R 410, incluso izado y colocación en la cubierta, soportes antivibratorios conforme a las indicaciones del fabricante, conexionado de tuberías frigoríficas, conexionado de fuerza, conexionado, cableado y equipo de control y pruebas finales. Medida la cantidad ejecutada.

| Código | Ud | Descripción | Rendimiento | Precio | Importe |
|---|---|---|---|---|---|
| TO01400 | h | OF. 1ª CALEFACTOR O MECÁNICO | 8 | 19.85 | 158.80 |
| TO02100 | h | OFICIAL 1ª | 1 | 19.85 | 19.85 |
| TA00200 | h | AYUDANTE ESPECIALISTA | 8 | 19.04 | 152.32 |
| IC81254 | u | UNIDAD EXTERIOR EXPANSIÓN DIRECTA PARA BATERÍA 36kW (material; 29/02/2016) | 1 | 3270 | 3270.00 |
| WW00300 | u | MATERIAL COMPLEMENTARIO O PZAS. ESPECIALES | 90 | 0.55 | 49.50 |
| WW00400 | u | PEQUEÑO MATERIAL | 20 | 0.3 | 6.00 |
|  |  | Total |  |  | 3656.47 |

**08CAF00355** u UNIDAD CONDESADORA VRF PARA CLIMATIZADOR DE BATERÍA 44kW EN UTA (29/02/2016)
Precio: 4839.47
Unidad exterior VRF de expansión directa para batería de expansión directa de 44kW para tratamiento de aire exterior, con refrigerante R 410, incluso izado y colocación en la cubierta, soportes antivibratorios conforme a las indicaciones del fabricante, conexionado de tuberías frigoríficas, conexionado de fuerza, conexionado, cableado y equipo de control y pruebas finales. Medida la cantidad ejecutada.

| Código | Ud | Descripción | Rendimiento | Precio | Importe |
|---|---|---|---|---|---|
| TO01400 | h | OF. 1ª CALEFACTOR O MECÁNICO | 8 | 19.85 | 158.80 |
| TO02100 | h | OFICIAL 1ª | 1 | 19.85 | 19.85 |
| TA00200 | h | AYUDANTE ESPECIALISTA | 8 | 19.04 | 152.32 |
| IC81255 | u | UNIDAD EXTERIOR EXPANSIÓN DIRECTA PARA BATERÍA 44kW (material; 29/02/2016) | 1 | 4453 | 4453.00 |
| WW00300 | u | MATERIAL COMPLEMENTARIO O PZAS. ESPECIALES | 90 | 0.55 | 49.50 |
| WW00400 | u | PEQUEÑO MATERIAL | 20 | 0.3 | 6.00 |
|  |  | Total |  |  | 4839.47 |

**08CAF00400** u UNIDAD TRAT. AIRE EXT. RECUPERADOR, BAT. EXPANSIÓN DIRECTA 20kW (29/02/2016)
Precio: 20506.38
Unidad de tratamiento de aire exterior para un caudal de impulsión de 5.875 m3/h y retorno de 5.289 m3/h compuesta por perfilería de aluminio y panales tipo sandwich con aislamiento de espuma de poliuretano de 42mm de espesor, acabado interior y exterior en plastisol, paneles laterales extraíbles con manillas de apertura rápida, bancada propia, puertas de inspección, soportes antivibratorios, juntas flexibles, prefiltros y filtros, batería de expansión directa de 20kW para refrigerante R410a, recuperador de calor rotativo de eficiciencia superior al 70%, ventiladores inverter para impulsión y retorno de eficiencia superior al 65%, incluso sistema de control y cableado, cuadro de mando y protección, valvulas de expasión y control de expansión, sensores, ensamblado, nivelado, conexionado eléctrico, conexiones figoríficas, conexión con conductos mediante lona antivibratoria, viseras con malla antipajaros, incluso tarjeta de conexión a BMS, BACNET, LON, MODBUS y ayudas de albañilería. Construído según RITE. Medida la cantidad ejecutada.

| Código | Ud | Descripción | Rendimiento | Precio | Importe |
|---|---|---|---|---|---|
| TA00200 | h | AYUDANTE ESPECIALISTA | 12 | 19.04 | 228.48 |
| TO01400 | h | OF. 1ª CALEFACTOR O MECÁNICO | 12 | 19.85 | 238.20 |
| TO02100 | h | OFICIAL 1ª | 2 | 19.85 | 39.70 |
| IC81280 | u | UTA CON RECUPERADOR, BATERÍA 20kW, CAUDALES 5.875 Y 5.289 m3/h (material; 29/02/2016) | 1 | 19875 | 19875.00 |
| WW00300 | u | MATERIAL COMPLEMENTARIO O PZAS. ESPECIALES | 200 | 0.55 | 110.00 |
| WW00400 | u | PEQUEÑO MATERIAL | 50 | 0.3 | 15.00 |
|  |  | Total |  |  | 20506.38 |

**08CAF00405** u UNIDAD TRAT. AIRE EXT. RECUPERADOR, BAT. EXPANSIÓN DIRECTA 36kW (29/02/2016)
Precio: 20441.38
Unidad de tratamiento de aire exterior para un caudal de impulsión de 9.675 m3/h y retorno de 8.707 m3/h compuesta por perfilería de aluminio y panales tipo sandwich con aislamiento de espuma de poliuretano de 42mm de espesor, acabado interior y exterior en plastisol, paneles laterales extraíbles con manillas de apertura rápida, bancada propia, puertas de inspección, soportes antivibratorios, juntas flexibles, prefiltros y filtros, batería de expansión directa de 36kW para refrigerante R410a, recuperador de calor rotativo de eficiciencia superior al 70%, ventiladores inverter para impulsión y retorno de eficiencia superior al 65%, incluso sistema de control y cableado, cuadro de mando y protección, valvulas de expasión y control de expansión, sensores, ensamblado, nivelado, conexionado eléctrico, conexiones figoríficas, conexión con conductos mediante lona antivibratoria, viseras con malla antipajaros, incluso tarjeta de conexión a BMS, BACNET, LON, MODBUS y ayudas de albañilería. Construído según RITE. Medida la cantidad ejecutada.

| Código | Ud | Descripción | Rendimiento | Precio | Importe |
|---|---|---|---|---|---|
| TA00200 | h | AYUDANTE ESPECIALISTA | 12 | 19.04 | 228.48 |
| TO01400 | h | OF. 1ª CALEFACTOR O MECÁNICO | 12 | 19.85 | 238.20 |
| TO02100 | h | OFICIAL 1ª | 2 | 19.85 | 39.70 |
| IC81285 | u | UTA CON RECUPERADOR, BATERÍA 36kW, CAUDALES 9.675 Y 8.707 m3/h (material; 29/02/2016) | 1 | 19810 | 19810.00 |
| WW00300 | u | MATERIAL COMPLEMENTARIO O PZAS. ESPECIALES | 200 | 0.55 | 110.00 |
| WW00400 | u | PEQUEÑO MATERIAL | 50 | 0.3 | 15.00 |
|  |  | Total |  |  | 20441.38 |

**08CAF00410** u UNIDAD TRAT. AIRE EXT. RECUPERADOR, BAT. EXPANSIÓN DIRECTA 39kW (29/02/2016)
Precio: 20506.38
Unidad de tratamiento de aire exterior para un caudal de impulsión de 10.620 m3/h y retorno de 9.558 m3/h compuesta por perfilería de aluminio y panales tipo sandwich con aislamiento de espuma de poliuretano de 42mm de espesor, acabado interior y exterior en plastisol, paneles laterales extraíbles con manillas de apertura rápida, bancada propia, puertas de inspección, soportes antivibratorios, juntas flexibles, prefiltros y filtros, batería de expansión directa de 39kW para refrigerante R410a, recuperador de calor rotativo de eficiciencia superior al 70%, ventiladores inverter para impulsión y retorno de eficiencia superior al 65%, incluso sistema de control y cableado, cuadro de mando y protección, valvulas de expasión y control de expansión, sensores, ensamblado, nivelado, conexionado eléctrico, conexiones figoríficas, conexión con conductos mediante lona antivibratoria, viseras con malla antipajaros, incluso tarjeta de conexión a BMS, BACNET, LON, MODBUS y ayudas de albañilería. Construído según RITE. Medida la cantidad ejecutada.

| Código | Ud | Descripción | Rendimiento | Precio | Importe |
|---|---|---|---|---|---|
| TA00200 | h | AYUDANTE ESPECIALISTA | 12 | 19.04 | 228.48 |
| TO01400 | h | OF. 1ª CALEFACTOR O MECÁNICO | 12 | 19.85 | 238.20 |
| TO02100 | h | OFICIAL 1ª | 2 | 19.85 | 39.70 |
| IC81290 | u | UTA CON RECUPERADOR, BATERÍA 39kW, CAUDALES 10.320 Y 9.558 m3/h (material; 29/02/2016) | 1 | 19875 | 19875.00 |
| WW00300 | u | MATERIAL COMPLEMENTARIO O PZAS. ESPECIALES | 200 | 0.55 | 110.00 |
| WW00400 | u | PEQUEÑO MATERIAL | 50 | 0.3 | 15.00 |
|  |  | Total |  |  | 20506.38 |

**08CAF00415** u UNIDAD TRAT. AIRE EXT. RECUPERADOR, BAT. EXPANSIÓN DIRECTA 44kW (29/02/2016)
Precio: 22761.88
Unidad de tratamiento de aire exterior para un caudal de impulsión de 11.970 m3/h y retorno de 10.773 m3/h compuesta por perfilería de aluminio y panales tipo sandwich con aislamiento de espuma de poliuretano de 42mm de espesor, acabado interior y exterior en plastisol, paneles laterales extraíbles con manillas de apertura rápida, bancada propia, puertas de inspección, soportes antivibratorios, juntas flexibles, prefiltros y filtros, batería de expansión directa de 44kW para refrigerante R410a, recuperador de calor rotativo de eficiciencia superior al 70%, ventiladores inverter para impulsión y retorno de eficiencia superior al 65%, incluso sistema de control y cableado, cuadro de mando y protección, valvulas de expasión, sensores y control de expansión, ensamblado, nivelado, conexionado eléctrico, conexiones figoríficas, conexión con conductos mediante lona antivibratoria, viseras con malla antipajaros, incluso tarjeta de conexión a BMS, BACNET, LON, MODBUS y ayudas de albañilería. Construído según RITE. Medida la cantidad ejecutada.

| Código | Ud | Descripción | Rendimiento | Precio | Importe |
|---|---|---|---|---|---|
| TA00200 | h | AYUDANTE ESPECIALISTA | 12 | 19.04 | 228.48 |
| TO01400 | h | OF. 1ª CALEFACTOR O MECÁNICO | 12 | 19.85 | 238.20 |
| TO02100 | h | OFICIAL 1ª | 2 | 19.85 | 39.70 |
| IC81295 | u | UTA CON RECUPERADOR, BATERÍA 44kW, CAUDALES 11.970 Y 10.733 m3/h (material; 29/02/2016) | 1 | 22130.5 | 22130.50 |
| WW00300 | u | MATERIAL COMPLEMENTARIO O PZAS. ESPECIALES | 200 | 0.55 | 110.00 |
| WW00400 | u | PEQUEÑO MATERIAL | 50 | 0.3 | 15.00 |
|  |  | Total |  |  | 22761.88 |

###### 08CAR Regulación y control (29/02/2016)

**08CAR00000** u TERMOSTATO AMBIENTE, FRIO O CALOR, 1 ETAPA
Precio: 57.2
Termostato ambiente, frío o calor, una etapa, todo o nada, con selector de temperatura, conexionado e instalación. Medida la cantidad ejecutada.

| Código | Ud | Descripción | Rendimiento | Precio | Importe |
|---|---|---|---|---|---|
| TO01400 | h | OF. 1ª CALEFACTOR O MECÁNICO | 0.3 | 19.85 | 5.96 |
| IC63700 | u | TERMOSTATO AUTOMÁTICO 1 ETAPA | 1 | 50.66 | 50.66 |
| WW00300 | u | MATERIAL COMPLEMENTARIO O PZAS. ESPECIALES | 0.5 | 0.55 | 0.28 |
| WW00400 | u | PEQUEÑO MATERIAL | 1 | 0.3 | 0.30 |
|  |  | Total |  |  | 57.2 |

**08CAR00001** u TERMOSTATO AMBIENTE, 1 ETAPA, FRIO, CALOR Y PARO
Precio: 74.38
Termostato ambiente, una etapa, con funciones de ventilación, frío, calor y paro; selectores de temperatura, ventilación y funciones, conexionado e instalación. Medida la cantidad ejecutada.

| Código | Ud | Descripción | Rendimiento | Precio | Importe |
|---|---|---|---|---|---|
| TO01400 | h | OF. 1ª CALEFACTOR O MECÁNICO | 0.5 | 19.85 | 9.93 |
| IC63800 | u | TERMOSTATO AUTOMÁTICO 1 ETAPA FRIO, CALOR, VENT. | 1 | 63.87 | 63.87 |
| WW00300 | u | MATERIAL COMPLEMENTARIO O PZAS. ESPECIALES | 0.5 | 0.55 | 0.28 |
| WW00400 | u | PEQUEÑO MATERIAL | 1 | 0.3 | 0.30 |
|  |  | Total |  |  | 74.38 |

**08CAR00002** u TERMOSTATO AMBIENTE, FRIO O CALOR, 2 ETAPAS
Precio: 82.94
Termostato ambiente, frío o calor, dos etapas en secuencia, todo o nada, con selector de temperatura, conexionado e instalación. Medida la cantidad ejecutada.

| Código | Ud | Descripción | Rendimiento | Precio | Importe |
|---|---|---|---|---|---|
| TO01400 | h | OF. 1ª CALEFACTOR O MECÁNICO | 0.5 | 19.85 | 9.93 |
| IC63900 | u | TERMOSTATO AUTOMÁTICO 2 ETAPAS | 1 | 72.38 | 72.38 |
| WW00300 | u | MATERIAL COMPLEMENTARIO O PZAS. ESPECIALES | 0.6 | 0.55 | 0.33 |
| WW00400 | u | PEQUEÑO MATERIAL | 1 | 0.3 | 0.30 |
|  |  | Total |  |  | 82.94 |

**08CAR00003** u TERMOSTATO AMBIENTE, 2 ETAPAS, FRIO, CALOR Y PARO
Precio: 87.41
Termostato ambiente, dos etapas, con funciones de ventilación, frío, calor y paro, selectores de temperatura, ventilación y funciones, conexionado e instalación. Medida la cantidad ejecutada.

| Código | Ud | Descripción | Rendimiento | Precio | Importe |
|---|---|---|---|---|---|
| TO01400 | h | OF. 1ª CALEFACTOR O MECÁNICO | 0.6 | 19.85 | 11.91 |
| IC64000 | u | TERMOSTATO AUTOMÁTICO 2 ETAPAS FRIO, CALOR, VENT. | 1 | 74.87 | 74.87 |
| WW00300 | u | MATERIAL COMPLEMENTARIO O PZAS. ESPECIALES | 0.6 | 0.55 | 0.33 |
| WW00400 | u | PEQUEÑO MATERIAL | 1 | 0.3 | 0.30 |
|  |  | Total |  |  | 87.41 |

**08CAR00005** u INTERRUPTOR AUTOMÁTICO DEL CAUDAL, PARA COND. DE AIRE
Precio: 82.47
Interruptor automático del caudal, para conductor de aire, con ajusta regulable, lengueta de 55x175 mm, contacto variable blindado, caja metálica estanca, incluso conductores eléctricos, conexiones y montaje. Medida la cantidad ejecutada.

| Código | Ud | Descripción | Rendimiento | Precio | Importe |
|---|---|---|---|---|---|
| TO01400 | h | OF. 1ª CALEFACTOR O MECÁNICO | 0.5 | 19.85 | 9.93 |
| IC41200 | u | INTERRUPTOR AUTOMÁTICO CAUDAL AIRE, REGULABLE | 1 | 69.14 | 69.14 |
| WW00300 | u | MATERIAL COMPLEMENTARIO O PZAS. ESPECIALES | 4 | 0.55 | 2.20 |
| WW00400 | u | PEQUEÑO MATERIAL | 4 | 0.3 | 1.20 |
|  |  | Total |  |  | 82.47 |

**08CAR00010** u CUADRO MANDO Y CONTROL VENTILOC. CON TERMOSTATO
Precio: 102.84
Cuadro de mando y control remoto para ventiloconvectores, conteniendo termostato ambiente con selector de temperatura y control para tres velocidades del ventilador mediante interruptores, conexionado e instalación. Medida la cantidad ejecutada.

| Código | Ud | Descripción | Rendimiento | Precio | Importe |
|---|---|---|---|---|---|
| TO01400 | h | OF. 1ª CALEFACTOR O MECÁNICO | 0.5 | 19.85 | 9.93 |
| IC26500 | u | CONTROL REMOTO, TERMOST. 3 VEL. VENT. VENTILOCONVECTOR | 1 | 92.06 | 92.06 |
| WW00300 | u | MATERIAL COMPLEMENTARIO O PZAS. ESPECIALES | 1 | 0.55 | 0.55 |
| WW00400 | u | PEQUEÑO MATERIAL | 1 | 0.3 | 0.30 |
|  |  | Total |  |  | 102.84 |

**08CAR00011** u CUADRO MANDO Y CONTROL VENTILOC. CON INTERRUP. Y TERMOST.
Precio: 57.71
Cuadro de mando y de control remoto para ventiloconvector, conteniendo interruptor y termostato ambiente, una etapa, con funciones de ventilación, frío, calor y paro, selector de temperatura, conexionado e instalación. Medida la cantidad ejecutada.

| Código | Ud | Descripción | Rendimiento | Precio | Importe |
|---|---|---|---|---|---|
| TO01400 | h | OF. 1ª CALEFACTOR O MECÁNICO | 0.5 | 19.85 | 9.93 |
| IC26700 | u | CUADRO CONTROL REMOTO CON TERMOSTATO, VENTILOCONVECTOR | 1 | 47.2 | 47.20 |
| WW00300 | u | MATERIAL COMPLEMENTARIO O PZAS. ESPECIALES | 0.5 | 0.55 | 0.28 |
| WW00400 | u | PEQUEÑO MATERIAL | 1 | 0.3 | 0.30 |
|  |  | Total |  |  | 57.71 |

**08CAR00013** u CUADRO MANDO Y CONTROL VENTILOC. CON INVERSOR Y TERMOST.
Precio: 63.77
Cuadro de mando y de control remoto para ventiloconvector, conteniendo inversor frío-calor y termostato ambiente una etapa, con funciones de ventilación, frío, calor y paro; selector de temperatura, conexionado e instalación. Medida la cantidad ejecutada.

| Código | Ud | Descripción | Rendimiento | Precio | Importe |
|---|---|---|---|---|---|
| TO01400 | h | OF. 1ª CALEFACTOR O MECÁNICO | 0.5 | 19.85 | 9.93 |
| IC26800 | u | CUADRO CONTROL REMOTO INVERT. Y TERMOSTATO VENTILOCONVECTOR | 1 | 53.26 | 53.26 |
| WW00300 | u | MATERIAL COMPLEMENTARIO O PZAS. ESPECIALES | 0.5 | 0.55 | 0.28 |
| WW00400 | u | PEQUEÑO MATERIAL | 1 | 0.3 | 0.30 |
|  |  | Total |  |  | 63.77 |

**08CAR00020** u HUMIDOSTATO AMBIENTE, PARA MONTAJE SUPERFICIAL
Precio: 111.1
Humidostato ambiente, para montaje superficial, con regulación del 20-80% hr y diferencial 4%, con elemento sensible de banda de nylon, contacto inversor para secaje o humidificación, microrruptor hermético, interruptor paro-marcha, conexionado e instalación. Medida la cantidad ejecutada.

| Código | Ud | Descripción | Rendimiento | Precio | Importe |
|---|---|---|---|---|---|
| TO01400 | h | OF. 1ª CALEFACTOR O MECÁNICO | 0.5 | 19.85 | 9.93 |
| IC41000 | u | HUMIDOSTATO 20-80% HR. DIFERENCIAL 4% CON INVERSOR | 1 | 100.32 | 100.32 |
| WW00300 | u | MATERIAL COMPLEMENTARIO O PZAS. ESPECIALES | 1 | 0.55 | 0.55 |
| WW00400 | u | PEQUEÑO MATERIAL | 1 | 0.3 | 0.30 |
|  |  | Total |  |  | 111.1 |

**08CAR00030** u VÁLVULA PRESOSTATICA PARA REGULACIÓN DEL CAUDAL
Precio: 269.27
Válvula presostatica para regulación del caudal de agua según la alta presión, de 25 mm (1") de diámetro, para roscar, regulación de 5 a 18 bars, incluso conductores eléctricos y conexiones. Medida la cantidad ejecutada.

| Código | Ud | Descripción | Rendimiento | Precio | Importe |
|---|---|---|---|---|---|
| TO01400 | h | OF. 1ª CALEFACTOR O MECÁNICO | 0.8 | 19.85 | 15.88 |
| IC74400 | u | VÁLVULA PRESOSTÁTICA, AGUA, 5-18 BARS, 25 mm (1") | 1 | 250.59 | 250.59 |
| WW00300 | u | MATERIAL COMPLEMENTARIO O PZAS. ESPECIALES | 4 | 0.55 | 2.20 |
| WW00400 | u | PEQUEÑO MATERIAL | 2 | 0.3 | 0.60 |
|  |  | Total |  |  | 269.27 |

**08CAR00035** u INTERRUPTOR AUTOMÁTICO DEL CAUDAL, PARA TUBERÍAS
Precio: 129.46
Interruptor automático del caudal, para tuberías, con ajuste regulable, lengueta con segmento para tubos hasta 150 mm (6") diámetro, contacto variable blindado, caja metálica estanca, incluso conductores eléctricos, conexiones y montaje. Medida la cantidad ejecutada.

| Código | Ud | Descripción | Rendimiento | Precio | Importe |
|---|---|---|---|---|---|
| TO01400 | h | OF. 1ª CALEFACTOR O MECÁNICO | 1 | 19.85 | 19.85 |
| IC41100 | u | INTERRUPTOR AUTOMÁTICO CAUDAL AGUA, REGULABLE | 1 | 105.11 | 105.11 |
| WW00300 | u | MATERIAL COMPLEMENTARIO O PZAS. ESPECIALES | 6 | 0.55 | 3.30 |
| WW00400 | u | PEQUEÑO MATERIAL | 4 | 0.3 | 1.20 |
|  |  | Total |  |  | 129.46 |

**08CAR00038** u VÁLVULA MOTORIZADA DE DOS VÍAS, DE 20 mm (3/4")
Precio: 228.53
Válvula motorizada de dos vías, de 20 mm (3/4") diámetro, cuerpo de latón fundido, para roscar, actuador para control todo o nada, indicador de posición, dispositivo de accionamiento manual, incluso equipo de acoplamiento entreválvula y actuador, conductores eléctricos para enlace a elemento controlador, conexiones eléctricas y montaje. Medida la cantidad ejecutada.

| Código | Ud | Descripción | Rendimiento | Precio | Importe |
|---|---|---|---|---|---|
| TO01400 | h | OF. 1ª CALEFACTOR O MECÁNICO | 0.8 | 19.85 | 15.88 |
| IC03000 | u | ACTUADOR MOTORIZ. TODO-NADA Y EQUIP. ACOLP PARA VÁLV. 2 VÍAS | 1 | 172.53 | 172.53 |
| IC72400 | u | VÁLVULA DE DOS VÍAS, 20 mm (3/4") DIÁM. ROSCAR | 1 | 37.32 | 37.32 |
| WW00300 | u | MATERIAL COMPLEMENTARIO O PZAS. ESPECIALES | 4 | 0.55 | 2.20 |
| WW00400 | u | PEQUEÑO MATERIAL | 2 | 0.3 | 0.60 |
|  |  | Total |  |  | 228.53 |

**08CAR00040** u VÁLVULA MOTORIZADA DE TRES VÍAS, DE 25 mm (1")
Precio: 292.91
Válvula motorizada de tres vías, de 25 mm (1") diámetro, cuerpo de fundición, para roscar, actuador para control modulante, eje de acero, indicador de posición, limitadores, dispositivo de accionamiento manual, incluso equipo de acoplamiento entreválvula y actuador, conductores eléctricos para enlace a elemento controlador, conexiones eléctricas y montaje. Medida la cantidad ejecutada.

| Código | Ud | Descripción | Rendimiento | Precio | Importe |
|---|---|---|---|---|---|
| TO01400 | h | OF. 1ª CALEFACTOR O MECÁNICO | 1.1 | 19.85 | 21.84 |
| IC02800 | u | ACTUADOR MOTORIZ. MODULANTE Y EQUIP. ACOPL. PARA. VÁLV. 3 VÍAS | 1 | 216.32 | 216.32 |
| IC72700 | u | VÁLVULA DE TRES VÍAS 25 mm (1") DIÁM. ROSCAR | 1 | 51.95 | 51.95 |
| WW00300 | u | MATERIAL COMPLEMENTARIO O PZAS. ESPECIALES | 4 | 0.55 | 2.20 |
| WW00400 | u | PEQUEÑO MATERIAL | 2 | 0.3 | 0.60 |
|  |  | Total |  |  | 292.91 |

**08CAR00044** u VÁLVULA DE TRES VÍAS, DE 65 mm (2 1/2")
Precio: 464.69
Válvula motorizada de tres vías, de 65 mm (2 1/2") diámetro, cuerpo de fundición, con bridas, actuador para control modulante, eje de acero, indicador de posición, limitadores, dispositivo de accionamiento manual, incluso equipo de acoplamiento entreválvula y actuador, contra bridas, conexiones eléctricas y montajes. Medida unidad instalada.

| Código | Ud | Descripción | Rendimiento | Precio | Importe |
|---|---|---|---|---|---|
| TO01400 | h | OF. 1ª CALEFACTOR O MECÁNICO | 2.2 | 19.85 | 43.67 |
| IC02800 | u | ACTUADOR MOTORIZ. MODULANTE Y EQUIP. ACOPL. PARA. VÁLV. 3 VÍAS | 1 | 216.32 | 216.32 |
| IC73100 | u | VÁLVULA DE TRES VÍAS 65 mm (2 1/2") DIÁM. BRIDAS | 1 | 182.45 | 182.45 |
| WW00300 | u | MATERIAL COMPLEMENTARIO O PZAS. ESPECIALES | 35 | 0.55 | 19.25 |
| WW00400 | u | PEQUEÑO MATERIAL | 10 | 0.3 | 3.00 |
|  |  | Total |  |  | 464.69 |

**08CAR00050** u ACTUADOR MOTORIZADO ROTATIVO, PARA COMPUERTA
Precio: 283.79
Actuador motorizado rotativo, para compuerta, con un par de accionamiento de 15 nm (hasta 3 m2), motor asincrono, manivela de accionamiento de acero, cascasa de policarbonato, indicador de posición y dispositivo de accionamiento manual, incluso conductores eléctricos para enlace a elemento controlador, conexiones eléctricas y montaje. Medida la cantidad ejecutada.

| Código | Ud | Descripción | Rendimiento | Precio | Importe |
|---|---|---|---|---|---|
| TO01400 | h | OF. 1ª CALEFACTOR O MECÁNICO | 0.8 | 19.85 | 15.88 |
| IC03100 | u | ACTUADOR MOTORIZADO MODUL. PARA COMPUERTA HASTA 3 m2 | 1 | 264.51 | 264.51 |
| WW00300 | u | MATERIAL COMPLEMENTARIO O PZAS. ESPECIALES | 4 | 0.55 | 2.20 |
| WW00400 | u | PEQUEÑO MATERIAL | 4 | 0.3 | 1.20 |
|  |  | Total |  |  | 283.79 |

**08CAR00052** u ACTUADOR MOTORIZADO PARA COMPUERTA HASTA 0,20 m2
Precio: 174.97
Actuador motorizado para compuerta hasta 0,20 m2 dos posiciones, motor monofasico, indicador de posición, eje de accionamiento de acero, dispositivo de accionamiento manual, incluso conductores eléctricos para enlace a elemento controlador, conexiones eléctricas y montaje. Medida la cantidad ejecutada.

| Código | Ud | Descripción | Rendimiento | Precio | Importe |
|---|---|---|---|---|---|
| TO01400 | h | OF. 1ª CALEFACTOR O MECÁNICO | 0.6 | 19.85 | 11.91 |
| IC03200 | u | ACTUADOR MOTORIZADO TODO-NADA PARA COMPUERT. HASTA 0,20 m2 | 1 | 160.26 | 160.26 |
| WW00300 | u | MATERIAL COMPLEMENTARIO O PZAS. ESPECIALES | 4 | 0.55 | 2.20 |
| WW00400 | u | PEQUEÑO MATERIAL | 2 | 0.3 | 0.60 |
|  |  | Total |  |  | 174.97 |

**08CAR00060** u CENTRAL DE CONTROL PROPORCIONAL DE TEMPERATURA
Precio: 250.22
Central de control proporcional de temperatura para unidad de tratamiento de aire, una o dos etapas en secuencia caja de policarbonato, con salidas para dos señales de control a actuaciones u otros dispositivos, salida para registrador y otra para una alimentación fija a 10 V, entradas deseñales de sondas de ambiente y de conducto, asi como de mando a distancia, diodo para selección automática de la mayor de las señales, dos selectores de temperatura y dos de gama proporcional, interruptor de paro-marcha y pilotos indicadores, conexiones eléctricas y montaje e instalación. Medida la cantidad ejecutada.

| Código | Ud | Descripción | Rendimiento | Precio | Importe |
|---|---|---|---|---|---|
| TO01400 | h | OF. 1ª CALEFACTOR O MECÁNICO | 2 | 19.85 | 39.70 |
| IC16100 | u | CENTRAL PROPORCIONAL TEMP. PARA UD. TRATAMIENTO AIRE | 1 | 207.17 | 207.17 |
| WW00300 | u | MATERIAL COMPLEMENTARIO O PZAS. ESPECIALES | 5 | 0.55 | 2.75 |
| WW00400 | u | PEQUEÑO MATERIAL | 2 | 0.3 | 0.60 |
|  |  | Total |  |  | 250.22 |

**08CAR00061** u CENTRAL DE CONTROL PROPORCIONAL INTEGRAL DE TEMPERATURA
Precio: 289.77
Central de control proporcional,integral, de temperatura para unidad de tratamiento de aire, tres etapas en secuencia, caja de policarbonato, con salidas para tres señales de control a actuadores deválvulas y de compuertas y otros dispositivos, salida para registrador, salida para controlador de etapa y otra para una alimentación fija a 10 V, entradas de señales de ondas de ambiente, de conducto y de exterior, asi como mando a distancia, dos selectores de temperatura frío y calor y otro de temperatura de etapa de compuertas, dos de gama proporcional de frío y calor y otro de compuertas asi como selector de mínimo aire exterior, interruptor de paro marcha, conexiones elect. y montaje. Medida la cantidad ejecutada.

| Código | Ud | Descripción | Rendimiento | Precio | Importe |
|---|---|---|---|---|---|
| TO01400 | h | OF. 1ª CALEFACTOR O MECÁNICO | 2.5 | 19.85 | 49.63 |
| IC16000 | u | CENTRAL PROPORC.E. INTEGRAL TEMP. UD. TRATAMIENTO AIRE | 1 | 236.79 | 236.79 |
| WW00300 | u | MATERIAL COMPLEMENTARIO O PZAS. ESPECIALES | 5 | 0.55 | 2.75 |
| WW00400 | u | PEQUEÑO MATERIAL | 2 | 0.3 | 0.60 |
|  |  | Total |  |  | 289.77 |

**08CAR00070** u CONTROL REMOTO CON CABLE PARA UNIDADES INTERIORES VRF
Precio: 702.78
Mando a distancia por cable con programación para unidades interiores VRF con funciones de marcha/paro, cambio de modo, punto de consigna, velocidad de ventilador y programación diaria. Incluso cabledo y conexionado según indicaciones del fabricante. Medida la cantidad ejecutada.

| Código | Ud | Descripción | Rendimiento | Precio | Importe |
|---|---|---|---|---|---|
| TA00200 | h | AYUDANTE ESPECIALISTA | 12 | 19.04 | 228.48 |
| TO01400 | h | OF. 1ª CALEFACTOR O MECÁNICO | 12 | 19.85 | 238.20 |
| TO02100 | h | OFICIAL 1ª | 2 | 19.85 | 39.70 |
| IC81100 | u | CONTROL REMOTO INDIVIDUAL UNIDAD INT. VRF CON CABLE | 1 | 71.4 | 71.40 |
| WW00300 | u | MATERIAL COMPLEMENTARIO O PZAS. ESPECIALES | 200 | 0.55 | 110.00 |
| WW00400 | u | PEQUEÑO MATERIAL | 50 | 0.3 | 15.00 |
|  |  | Total |  |  | 702.78 |

**08CAR00075** u SITEMA DE GESTION CENTRALIZADA HASTA 64 UD. INTERIORES VRF (29/02/2016)
Precio: 2275.67
Sistema de gestión centralizada hasta 64 unidades interiores y hasta 10 módulos de unidades exteriores VRF de dimensiones aproximadas de alto, ancho y fondo de 250x130x25mm formado por pantalla tactil para empotrar con capacidad para control y supervisión de parámetros de forma individual o en grupo, integración de planos del edificio, control vía web, programación semanal y anual, historial de estado y errores y programación de interbloqueos condicionados. Incluso cabledo y conexionado electrico y de bus de control según indicaciones del fabricante. Medida la cantidad ejecutada.

| Código | Ud | Descripción | Rendimiento | Precio | Importe |
|---|---|---|---|---|---|
| TA00200 | h | AYUDANTE ESPECIALISTA | 1 | 19.04 | 19.04 |
| TO01400 | h | OF. 1ª CALEFACTOR O MECÁNICO | 2 | 19.85 | 39.70 |
| TO02100 | h | OFICIAL 1ª | 0.5 | 19.85 | 9.93 |
| IC81130 | u | SISTEMA GESTION CENTRALIZADA VRF (material; 29/02/2016) | 1 | 2200 | 2200.00 |
| WW00300 | u | MATERIAL COMPLEMENTARIO O PZAS. ESPECIALES | 10 | 0.55 | 5.50 |
| WW00400 | u | PEQUEÑO MATERIAL | 5 | 0.3 | 1.50 |
|  |  | Total |  |  | 2275.67 |

**08CAR00080** u AMPLIACIÓN SIST. DE GESTIÓN CENTRALIZ. 64 UD. INTERIORES VRF (29/02/2016)
Precio: 804.84
Adaptador adicional para integración 64 unidades interiores extras en el sistema de gestión centralizada VRF. Incluso cabledo y conexionado según indicaciones del fabricante. Medida la cantidad ejecutada.

| Código | Ud | Descripción | Rendimiento | Precio | Importe |
|---|---|---|---|---|---|
| TA00200 | h | AYUDANTE ESPECIALISTA | 0.75 | 19.04 | 14.28 |
| TO01400 | h | OF. 1ª CALEFACTOR O MECÁNICO | 1.5 | 19.85 | 29.78 |
| TO02100 | h | OFICIAL 1ª | 0.5 | 19.85 | 9.93 |
| IC81150 | u | AMPLIACION SIST. DE GESTION CENTRALIZADA VRF (material; 29/02/2016) | 1 | 750 | 750.00 |
| WW00300 | u | MATERIAL COMPLEMENTARIO O PZAS. ESPECIALES | 1 | 0.55 | 0.55 |
| WW00400 | u | PEQUEÑO MATERIAL | 1 | 0.3 | 0.30 |
|  |  | Total |  |  | 804.84 |

**08CAR00085** u INTERFACE BACNET HASTA 64 UD. INTERIORES VRF (29/02/2016)
Precio: 6469.52
Pasarela de protocolo de comunicación abierta BACnet hasta 64 unidades interiores VRF. Incluso cabledo y conexionado según indicaciones del fabricante. Medida la cantidad ejecutada.

| Código | Ud | Descripción | Rendimiento | Precio | Importe |
|---|---|---|---|---|---|
| TA00200 | h | AYUDANTE ESPECIALISTA | 1 | 19.04 | 19.04 |
| TO01400 | h | OF. 1ª CALEFACTOR O MECÁNICO | 2 | 19.85 | 39.70 |
| TO02100 | h | OFICIAL 1ª | 0.5 | 19.85 | 9.93 |
| IC81160 | u | INTERFACE BACNET 64 VRF INT. (material; 29/02/2016) | 1 | 6400 | 6400.00 |
| WW00300 | u | MATERIAL COMPLEMENTARIO O PZAS. ESPECIALES | 1 | 0.55 | 0.55 |
| WW00400 | u | PEQUEÑO MATERIAL | 1 | 0.3 | 0.30 |
|  |  | Total |  |  | 6469.52 |

###### 08CAT Centrales de tratamiento

**08CAT00011** u CENTRAL DE TRAT. DE AIRE, 25000 frig/h O 20000 kcal/h
Precio: 3627.36
Central de tratamiento de aire, construida con estructura de perfiles galv. y paneles de cerramiento de 22 mm de espesor, de chapas galvanizadas con aislamiento de poliuretano, formada por: sección de mezclas para aire exterior y retorno, con compuertas, sección de filtros, de fibra de vidrio, sección de batería para frío o calor para 25000 fig/h o 20000 kcal/h, sección ventiladores de impulsión centrífugos, transmisión por correas, de 2 CV para un caudal de 4500 m3/h y presión est. 30 mm.c.a, sección vent. de retorno de iguales características, 1 1/2 CV para el mismo caudal y P. E. 20 mm.c.a., instalación eléctrica interior, apoyos elásticos, ayudas de albañilería. Medida la cantidad ejecutada.

| Código | Ud | Descripción | Rendimiento | Precio | Importe |
|---|---|---|---|---|---|
| ATC00400 | h | CUADRILLA FORMADA POR OFICIAL 1ª INSTALADOR Y AYUDANTE | 24 | 38.89 | 933.36 |
| TO02100 | h | OFICIAL 1ª | 2 | 19.85 | 39.70 |
| TP00100 | h | PEÓN ESPECIAL | 5 | 18.9 | 94.50 |
| IC58500 | u | SEC. BATERIA 25000- 20000 frg-kcal/h CTRAL. TRATAMIENTO.AIRE | 1 | 417.2 | 417.20 |
| IC58900 | u | SEC. FILTROS, FIBRA, 0,55 m2 SUPERF. CTRAL. TRATAMIENTO AIRE | 1 | 83.31 | 83.31 |
| IC59300 | u | SEC. MEZCLAS AIRE EXT-RETOR, CENTRAL TRATAMIENTO 4500 m3/h | 1 | 416.61 | 416.61 |
| IC59700 | u | SEC. VENT. IMPULS. 4500 m3/h 30 mm.c.a. CTRAL. TRATAMIENTO AIRE | 1 | 869.25 | 869.25 |
| IC60100 | u | SEC. VENT. RETORNO 4500 m3/h 20 mm.c.a. CTRAL. TRATAMIENTO AIRE | 1 | 678.93 | 678.93 |
| WW00300 | u | MATERIAL COMPLEMENTARIO O PZAS. ESPECIALES | 150 | 0.55 | 82.50 |
| WW00400 | u | PEQUEÑO MATERIAL | 40 | 0.3 | 12.00 |
|  |  | Total |  |  | 3627.36 |

**08CAT00060** u CENTRAL DE TRAT. DE AIRE, 70000 frig/h O 50000 kcal/h
Precio: 5815.4
Central de tratamiento de aire, construida con estructura de perfiles galv. y paneles de cerramiento de 22 mm de espesor, de chapas galvanizadas con aislamiento de poliuretano, formada por: sección de mezclas para aire exterior y retorno, con compuertas, sección de filtros, de fibra de vidrio, sección de batería para frío o calor, para 70000 frig/h o 50000 kcal/h, sección ventiladores de impulsión centrífrugos, transmisión por correas, de 4 CV para un caudal de 7000 m3/h y presión est. 60 mm.c.a. sección vent. de retorno de iguales características 3 CV para el mismo caudal y P. E. 30 mm.c.a., instalación eléctrica interior, apoyos elásticos, ayudas de albañilería. Medida la cantidad ejecutada.

| Código | Ud | Descripción | Rendimiento | Precio | Importe |
|---|---|---|---|---|---|
| ATC00400 | h | CUADRILLA FORMADA POR OFICIAL 1ª INSTALADOR Y AYUDANTE | 30 | 38.89 | 1166.70 |
| TO02100 | h | OFICIAL 1ª | 2 | 19.85 | 39.70 |
| TP00100 | h | PEÓN ESPECIAL | 5 | 18.9 | 94.50 |
| IC58600 | u | SEC BATERÍA 70000-50000 frg-kcal/h CTRAL. TRATAMIENTO AIRE | 1 | 1110.97 | 1110.97 |
| IC59000 | u | SEC. FILTROS, FIBRA, 0,85 m2 SUPERF. CTRAL. TRATAMIENTO AIRE | 1 | 113.33 | 113.33 |
| IC59400 | u | SEC. MEZCLAS AIRE EXT-RETOR, CENTRAL TRATAMIENTO 7000 m3/h | 1 | 602.15 | 602.15 |
| IC59800 | u | SEC. VENT. IMPULS. 7000 m3/h 60 mm.c.a. CTRAL. TRATAMIENTO AIRE | 1 | 1458.17 | 1458.17 |
| IC60200 | u | SEC. VENT. RETORNO 7000 m3/h 30 mm.c.a. CTRAL. TRATAMIENTO AIRE | 1 | 1091.13 | 1091.13 |
| WW00300 | u | MATERIAL COMPLEMENTARIO O PZAS. ESPECIALES | 225 | 0.55 | 123.75 |
| WW00400 | u | PEQUEÑO MATERIAL | 50 | 0.3 | 15.00 |
|  |  | Total |  |  | 5815.4 |

**08CAT00070** u CENTRAL DE TRAT. DE AIRE, 150000 frig/h O 120000 kcal/h
Precio: 14408.82
Central de tratamiento de aire, construida con estructura de perfiles galv. y paneles de cerramiento de 22 mm de espesor, de chapas galvanizadas. con aislamiento de poliuretano, formada por: sección de mezclas para aire exterior y retorno, con compuertas, sección de filtros, de fibra de vidrio, sección de batería para frío o calor, para 150000 frig/h o 120000 kcal/h, sección ventiladores de impulsión centrífugos, transmisión por correas, de 12, CV para un caudal de 22000 m3/h y presión est. 60 mm.c.a, sección vent. de retorno de iguales características 7,5 CV para el mismo caudal y presión est. 30 mm.c.a., instalación eléctrica interior, apoyos elásticos, ayudas de albañilería. Medida la cantidad ejecutada.

| Código | Ud | Descripción | Rendimiento | Precio | Importe |
|---|---|---|---|---|---|
| ATC00400 | h | CUADRILLA FORMADA POR OFICIAL 1ª INSTALADOR Y AYUDANTE | 36 | 38.89 | 1400.04 |
| TO02100 | h | OFICIAL 1ª | 3 | 19.85 | 59.55 |
| TP00100 | h | PEÓN ESPECIAL | 6 | 18.9 | 113.40 |
| IC58800 | u | SEC BATERÍA 150000-120000 frg-kcal/h CTRAL. TRATAMIENTO AIRE | 1 | 3294.32 | 3294.32 |
| IC59200 | u | SEC. FILTROS, FIBRA, 2,80 m2 .SUPERF.CTRAL.TRATAMIENTO AIRE | 1 | 249.97 | 249.97 |
| IC59600 | u | SEC. MEZCLAS AIRE EXT-RETOR, CENTRAL TRATAMIENTO 22000 m3/h | 1 | 2453.76 | 2453.76 |
| IC60000 | u | SEC. VENT. IMPULS. 22000 m3/h 60 mm.c.a. CTRAL. TRATAMIENTO AIRE | 1 | 3479.56 | 3479.56 |
| IC60400 | u | SEC. VENT. RETORNO 22000 m3/h 30 mm.c.a. CTRAL. TRATAMIENTO AIRE | 1 | 3163.22 | 3163.22 |
| WW00300 | u | MATERIAL COMPLEMENTARIO O PZAS. ESPECIALES | 300 | 0.55 | 165.00 |
| WW00400 | u | PEQUEÑO MATERIAL | 100 | 0.3 | 30.00 |
|  |  | Total |  |  | 14408.82 |

###### 08CAU Unidades terminales (29/02/2016)

**08CAU00003** u VENTILOCONVECTOR, TIPO CONSOLA DOS TUBOS, 2800 frig/h
Precio: 657.79
Ventiloconvector, tipo consola, con potencia frigorífica de 2800 frig/h para una temp. de entrada aire de 26º BS, 19º BH y de agua de 7º saliendo a 12º, o calorifica de 5000 kcal/h para temp. de aire de 20º y del agua de 80º, ventilador centrifugo para 500 m3/h, con tres velocidades, chasis de chapa galvanizada y envolvente decorativa de chapa pintada al horno, con aislamiento termo-acústico y rejilla de aluminio, batería para instalación a dos tubos, de tubos de cobre y aletas de aluminio, bandeja para condensaciones, filtro de aire, cuadro de control manual incorporado, conexiones a redes de suministro de agua y desagües. Medida la cantidad ejecutada.

| Código | Ud | Descripción | Rendimiento | Precio | Importe |
|---|---|---|---|---|---|
| TO01400 | h | OF. 1ª CALEFACTOR O MECÁNICO | 1.2 | 19.85 | 23.82 |
| IC78300 | u | VENTILOCONVECTOR, CONSOLA, 2800 frg/h BAT. INST. A 2 TUBOS | 1 | 627.87 | 627.87 |
| WW00300 | u | MATERIAL COMPLEMENTARIO O PZAS. ESPECIALES | 10 | 0.55 | 5.50 |
| WW00400 | u | PEQUEÑO MATERIAL | 2 | 0.3 | 0.60 |
|  |  | Total |  |  | 657.79 |

**08CAU00004** u VENTILOCONVECTOR, TIPO CONSOLA, DOS TUBOS 3500 frig/h
Precio: 749.67
Ventiloconvector tipo consola, con potencia frigorífica de 3500 frig/h para una temp. de entrada aire de 26º BS,19º BH y de agua de 7º saliendo a 12º, o calorifica de 7000 kcal/h para temp. de aire de 20º y del agua de 80º, ventilador centrifugo para 650 m3/h, con tres velocidades, chasis de chapa galvanizada y envolvente decorativa de chapa pintada al horno, con aislamiento termo-acústico y rejilla de aluminio, batería para instalación a dos tubos, de tubos de cobre y aletas de aluminio, bandeja para condensaciones, filtro de aire, cuadro de control manual incorporado, conexiones a redes de suministro de agua y desagües. Medida la cantidad ejecutada.

| Código | Ud | Descripción | Rendimiento | Precio | Importe |
|---|---|---|---|---|---|
| TO01400 | h | OF. 1ª CALEFACTOR O MECÁNICO | 1.2 | 19.85 | 23.82 |
| IC78400 | u | VENTILOCONVECTOR, CONSOLA, 3500 frg/h BAT. INST. A 2 TUBOS | 1 | 719.75 | 719.75 |
| WW00300 | u | MATERIAL COMPLEMENTARIO O PZAS. ESPECIALES | 10 | 0.55 | 5.50 |
| WW00400 | u | PEQUEÑO MATERIAL | 2 | 0.3 | 0.60 |
|  |  | Total |  |  | 749.67 |

**08CAU00005** u VENTILOCONVECTOR, TIPO CONSOLA, DOS TUBOS, 4500 frig/h
Precio: 866.91
Ventiloconvector tipo consola, con potencia frigorífica de 4500 frig/h para una temp. de entrada aire de 26º BS, 19º BH y de agua de 7º saliendo a 12º, o calorifica de 10000 kcal/h para temp. de aire de 20º y del agua de 80º, ventilador centrifugo para 900 m3/h, con tres velocidades, chasis de chapa galvanizada y envolvente decorativa de chapa pintada al horno, con aislamiento termo-acústico y rejilla de aluminio, batería para instalación a dos tubos, de tubos de cobre y aletas de aluminio, bandeja para condensaciones, filtro de aire, cuadro de control manual incorporado, conexiones a redes de suministro de agua y desagües. Medida la cantidad ejecutada.

| Código | Ud | Descripción | Rendimiento | Precio | Importe |
|---|---|---|---|---|---|
| TO01400 | h | OF. 1ª CALEFACTOR O MECÁNICO | 1.4 | 19.85 | 27.79 |
| IC78500 | u | VENTILOCONVECTOR, CONSOLA, 4500 frg/h BAT. INST. A 2 TUBOS | 1 | 831.92 | 831.92 |
| WW00300 | u | MATERIAL COMPLEMENTARIO O PZAS. ESPECIALES | 12 | 0.55 | 6.60 |
| WW00400 | u | PEQUEÑO MATERIAL | 2 | 0.3 | 0.60 |
|  |  | Total |  |  | 866.91 |

**08CAU00013** u VENTILOCONVECTOR, TIPO CONSOLA, CUATRO TUBOS, 2800 frig/h
Precio: 891.12
Ventiloconvector tipo consola, con potencia frigorífica de 2800 frig/h para una temp. de entrada aire de 26º BS, 19º BH y de agua de 7º saliendo a 12º, o calorifica de 5000 kcal/h para temp. de aire de 20º y del agua de 80º, ventilador centrifugo para 500 m3/h, con tres velocidades, chasis de chapa galvanizada y envolvente decorativa de chapa pintada al horno, con aislamiento termo-acústico y rejilla de aluminio, batería para instalación a 4 tubos, de tubos de cobre y aletas de aluminio, bandeja para condensaciones, filtro de aire, cuadro de control manual incorporado, conexiones a redes de suministro de agua y desagües. Medida la cantidad ejecutada.

| Código | Ud | Descripción | Rendimiento | Precio | Importe |
|---|---|---|---|---|---|
| TO01400 | h | OF. 1ª CALEFACTOR O MECÁNICO | 1.8 | 19.85 | 35.73 |
| IC78800 | u | VENTILOCONVECTOR, CONSOLA, 2800 frg/h BAT. INST. A 4 TUBOS | 1 | 844.59 | 844.59 |
| WW00300 | u | MATERIAL COMPLEMENTARIO O PZAS. ESPECIALES | 18 | 0.55 | 9.90 |
| WW00400 | u | PEQUEÑO MATERIAL | 3 | 0.3 | 0.90 |
|  |  | Total |  |  | 891.12 |

**08CAU00014** u VENTILOCONVECTOR, TIPO CONSOLA, CUATRO TUBOS,3500 frig/h
Precio: 916.37
Ventiloconvector tipo consola, con potencia frigorífica de 3500 frig/h para una temp. de entrada aire de 26º BS, 19º BH y de agua de 7º saliendo a 12º, o calorifica de 7000 kcal/h para temp. de aire de 20º y del agua de 80º, ventilador centrifugo para 650 m3/h, con tres velocidades, chasis de chapa galvanizada y envolvente decorativa de chapa pintada al horno, con aislamiento termo-acústico y rejilla de aluminio, batería para instalación a 4 tubo, de tubos de cobre y aletas de aluminio, bandeja para condensaciones, filtro de aire, cuadro de control manual incorporado, conexiones a redes de suministro de agua y desagües. Medida la cantidad ejecutada.

| Código | Ud | Descripción | Rendimiento | Precio | Importe |
|---|---|---|---|---|---|
| TO01400 | h | OF. 1ª CALEFACTOR O MECÁNICO | 1.8 | 19.85 | 35.73 |
| IC78900 | u | VENTILOCONVECTOR, CONSOLA, 3500 frg/h BAT. INST. A 4 TUBOS | 1 | 869.84 | 869.84 |
| WW00300 | u | MATERIAL COMPLEMENTARIO O PZAS. ESPECIALES | 18 | 0.55 | 9.90 |
| WW00400 | u | PEQUEÑO MATERIAL | 3 | 0.3 | 0.90 |
|  |  | Total |  |  | 916.37 |

**08CAU00015** u VENTILOCONVECTOR, TIPO CONSOLA, CUATRO TUBOS,4500 frig/h
Precio: 1087.4
Ventiloconvector tipo consola, con potencia frigorífica de 4500 frig/h para una temp. de entrada aire de 26º BS, 19º BH y de agua de 7º saliendo a 12º, o calorifica de 10000 kcal/h para temp. de aire de 20º y del agua de 80º, ventilador centrifugo para 900 m3/h, con tres velocidades, chasis de chapa galvanizada y envolvente decorativa de chapa pintada al horno, con aislamiento termo-acústico y rejilla de aluminio, batería para instalación a 4 tubos, de tubos de cobre y aletas de aluminio, bandeja para condensaciones, filtro de aire, cuadro de control manual incorporado, conexiones de suministro de aguay desagües. Medida la cantidad ejecutada.

| Código | Ud | Descripción | Rendimiento | Precio | Importe |
|---|---|---|---|---|---|
| TO01400 | h | OF. 1ª CALEFACTOR O MECÁNICO | 2 | 19.85 | 39.70 |
| IC79000 | u | VENTILOCONVECTOR, CONSOLA, 4500 frg/h BAT. INST. A 4 TUBOS | 1 | 1034.7 | 1034.70 |
| WW00300 | u | MATERIAL COMPLEMENTARIO O PZAS. ESPECIALES | 22 | 0.55 | 12.10 |
| WW00400 | u | PEQUEÑO MATERIAL | 3 | 0.3 | 0.90 |
|  |  | Total |  |  | 1087.4 |

**08CAU00023** u VENTILOCONVECTOR, TIPO TECHO, DOS TUBOS, 2800 frig/h
Precio: 536.86
Ventiloconvector tipo de techo, con pot.Frigorifica de 2800 frig/h para una temp. de entrada aire de 26ºbs.19ºbh.Y de agua de 7º saliendo a 12º, o calorifica de 5000 kcal/h para temp. de aire de 20º y del agua de 80º, ventilador centrifugo para 500 m3/h, con tres velocidades, chasis de chapa galvanizada y envolvente decorativa de chapa pintada al horno, con aislamiento termo-acústico y rejilla de aluminio, batería para instalación a dos tubos, de tubos de cobre y aletas de aluminio, bandeja para condensaciones, filtro de aire, cuadro de control manual remoto, conexiones a redes de suministro de agua y desagües. Medida la cantidad ejecutada.

| Código | Ud | Descripción | Rendimiento | Precio | Importe |
|---|---|---|---|---|---|
| TA00200 | h | AYUDANTE ESPECIALISTA | 0.5 | 19.04 | 9.52 |
| TO01400 | h | OF. 1ª CALEFACTOR O MECÁNICO | 1.5 | 19.85 | 29.78 |
| IC79300 | u | VENTILOCONVECTOR, TECHO, 2800 frg/h BAT. INST. A 2 TUBOS | 1 | 490.06 | 490.06 |
| WW00300 | u | MATERIAL COMPLEMENTARIO O PZAS. ESPECIALES | 12 | 0.55 | 6.60 |
| WW00400 | u | PEQUEÑO MATERIAL | 3 | 0.3 | 0.90 |
|  |  | Total |  |  | 536.86 |

**08CAU00024** u VENTILOCONVECTOR, TIPO TECHO, DOS TUBOS, 3500 frig/h
Precio: 582.77
Ventiloconvector tipo de techo, con potencia frigorífica de 3500 frig/h para una temp. de entrada aire de 26º BS, 19º BH y de agua de 7º saliendo a 12º, o calorifica de 7000 kcal/h para temp. de aire de 20º y del agua de 80º, ventilador centrifugo para 650 m3/h, con tres velocidades, chasis de chapa galvanizada y envolvente decorativa de chapa pintada al horno, con aislamiento termo-acústico y rejilla de aluminio, batería para instalación a dos tubos, de tubos de cobre y aletas de aluminio, bandeja para condensaciones, filtro de aire, cuadro de control manual remoto, conexiones a redes de suministro de agua y desagües. Medida la cantidad ejecutada.

| Código | Ud | Descripción | Rendimiento | Precio | Importe |
|---|---|---|---|---|---|
| TA00200 | h | AYUDANTE ESPECIALISTA | 0.5 | 19.04 | 9.52 |
| TO01400 | h | OF. 1ª CALEFACTOR O MECÁNICO | 1.5 | 19.85 | 29.78 |
| IC79400 | u | VENTILOCONVECTOR, TECHO, 3500 frg/h BAT. INST. A 2 TUBOS | 1 | 535.97 | 535.97 |
| WW00300 | u | MATERIAL COMPLEMENTARIO O PZAS. ESPECIALES | 12 | 0.55 | 6.60 |
| WW00400 | u | PEQUEÑO MATERIAL | 3 | 0.3 | 0.90 |
|  |  | Total |  |  | 582.77 |

**08CAU00025** u VENTILOCONVECTOR, TIPO TECHO, DOS TUBOS, 4500 frig/h
Precio: 937.9
Ventiloconvector tipo de techo, con potencia frigorífica de 4500 frig/h para una temp. de entrada aire de 26º BS, 19º BH y de agua de 7º saliendo a 12º, o calorifica de 10000 kcal/h para temp. de aire de 20ºy del agua de 80º, ventilador centrifugo para 900 m3/h, con tres velocidades, chasis de chapa galvanizada y envolvente decorativa de chapa pintada al horno, con aislamiento termo-acústico y rejilla de aluminio, batería para instalación a dos tubos, de tubos de cobre y aletas de aluminio, bandeja para condensaciones, filtro de aire, cuadro de control manual remoto, conexiones a redes de suministro de agua y desagües. Medida la cantidad ejecutada.

| Código | Ud | Descripción | Rendimiento | Precio | Importe |
|---|---|---|---|---|---|
| TA00200 | h | AYUDANTE ESPECIALISTA | 0.6 | 19.04 | 11.42 |
| TO01400 | h | OF. 1ª CALEFACTOR O MECÁNICO | 1.7 | 19.85 | 33.75 |
| IC79500 | u | VENTILOCONVECTOR, TECHO, 4500 frg/h BAT. INST. A 2 TUBOS | 1 | 884.13 | 884.13 |
| WW00300 | u | MATERIAL COMPLEMENTARIO O PZAS. ESPECIALES | 14 | 0.55 | 7.70 |
| WW00400 | u | PEQUEÑO MATERIAL | 3 | 0.3 | 0.90 |
|  |  | Total |  |  | 937.9 |

**08CAU00043** u VENTILOCONVECTOR, TIPO APARTAM. DOS TUBOS
Precio: 1210.27
Ventiloconvector de techo tipo apartamento, con potencia frigorífica de 9000 frig/h para temp. entrada del aire 26º BS, 19º BH y del agua de 7º saliendo a 12º o calorifica de 15500 kcal/h para temp. del aire 20º del agua 80º, ventilador centrifugo para 1900 m3/h con una pres. estatica disponible >6 mm.c.a., chasis de chapa galvanizada, batería para instalación a dos tubos, de tubos de cobre y aletas de aluminio, bandeja para condensaciones, conexiones a redes de suministro de agua y desagües. Medida la cantidad ejecutada.

| Código | Ud | Descripción | Rendimiento | Precio | Importe |
|---|---|---|---|---|---|
| TA00200 | h | AYUDANTE ESPECIALISTA | 0.5 | 19.04 | 9.52 |
| TO01400 | h | OF. 1ª CALEFACTOR O MECÁNICO | 2 | 19.85 | 39.70 |
| IC77300 | u | VENTILOCONVECTOR, APARTAM., 9000 frg/h BAT. INST. 2 TUBOS | 1 | 1148.55 | 1148.55 |
| WW00300 | u | MATERIAL COMPLEMENTARIO O PZAS. ESPECIALES | 20 | 0.55 | 11.00 |
| WW00400 | u | PEQUEÑO MATERIAL | 5 | 0.3 | 1.50 |
|  |  | Total |  |  | 1210.27 |

**08CAU00044** u VENTILOCONVECTOR, TIPO APARTAM. DOS TUBOS, 12000 frig/h
Precio: 1370.9
Ventiloconvector de techo tipo apartamento , con potencia frigorífica de 12000 frig/h para temp. entrada del aire 26º BS, 19º BH y del agua de 7º saliendo a 12º o calorifica de 21000 kcal/h para temp. del aire 20º del agua 80º, ventilador centrifugo para 2600 m3/h con una pres. estatica disponible > 7 mm.c.a., chasis de chapa galvanizada, batería para instalación a dos tubos, de tubos de cobre y aletas de aluminio, bandeja para condensaciones, conexiones a redes de suministro de agua y desagües. Medida la cantidad ejecutada.

| Código | Ud | Descripción | Rendimiento | Precio | Importe |
|---|---|---|---|---|---|
| TA00200 | h | AYUDANTE ESPECIALISTA | 0.6 | 19.04 | 11.42 |
| TO01400 | h | OF. 1ª CALEFACTOR O MECÁNICO | 2.2 | 19.85 | 43.67 |
| IC77400 | u | VENTILOCONVECTOR, APARTAM., 12000 frg/h BAT. INST. 2 TUBOS | 1 | 1301.66 | 1301.66 |
| WW00300 | u | MATERIAL COMPLEMENTARIO O PZAS. ESPECIALES | 23 | 0.55 | 12.65 |
| WW00400 | u | PEQUEÑO MATERIAL | 5 | 0.3 | 1.50 |
|  |  | Total |  |  | 1370.9 |

**08CAU00045** u VENTILOCONVECTOR, TIPO APARTAM. DOS TUBOS, 15000 frig/h
Precio: 1857.68
Ventiloconvector de techo tipo apartamento , con potencia frigorífica de 15000 frig/h para temp. entrada del aire 26º BS, 19º BH y del agua de 7º saliendo a 12º o calorifica de 27000 kcal/h para temp. del aire 20º del agua 80º, ventilador centrifugo para 3100 m3/h con una pres. estatica disponible > 8 mm.c.a., chasis de chapa galvanizada, batería para instalación a dos tubos, de tubos de cobre y aletas de aluminio, bandeja para condensaciones, conexiones a redes de suministro de agua y desagües. Medida la cantidad ejecutada.

| Código | Ud | Descripción | Rendimiento | Precio | Importe |
|---|---|---|---|---|---|
| TA00200 | h | AYUDANTE ESPECIALISTA | 0.7 | 19.04 | 13.33 |
| TO01400 | h | OF. 1ª CALEFACTOR O MECÁNICO | 2.5 | 19.85 | 49.63 |
| IC77500 | u | VENTILOCONVECTOR, APARTAM., 15000 frg/h BAT. INST. 2 TUBOS | 1 | 1776.42 | 1776.42 |
| WW00300 | u | MATERIAL COMPLEMENTARIO O PZAS. ESPECIALES | 30 | 0.55 | 16.50 |
| WW00400 | u | PEQUEÑO MATERIAL | 6 | 0.3 | 1.80 |
|  |  | Total |  |  | 1857.68 |

**08CAU00046** u VENTILOCONVECTOR, TIPO APARTAM. DOS TUBOS, 18000 frig/h
Precio: 2190.16
Ventiloconvector de techo tipo apartamento, con potencia frigorífica de 18000 frig/h para temp. entrada del aire 26º BS, 19º BH y del agua de 7º saliendo a 12º o calorifica de 30000 kcal/h para temp. del aire 20º del agua 80º, ventilador centrifugo para 3900 m3/h con una pres. estatica disponible > 8 mm.c.a., chasis de chapa galvanizada, batería para instalación a dos tubos, de tubos de cobre y aletas de aluminio, bandeja para condensaciones, conexiones a redes de suministro de agua y desagües. Medida la cantidad ejecutada.

| Código | Ud | Descripción | Rendimiento | Precio | Importe |
|---|---|---|---|---|---|
| TA00200 | h | AYUDANTE ESPECIALISTA | 0.8 | 19.04 | 15.23 |
| TO01400 | h | OF. 1ª CALEFACTOR O MECÁNICO | 2.8 | 19.85 | 55.58 |
| IC77600 | u | VENTILOCONVECTOR, APARTAM., 18000 frg/h BAT. INST. 2 TUBOS | 1 | 2098 | 2098.00 |
| WW00300 | u | MATERIAL COMPLEMENTARIO O PZAS. ESPECIALES | 35 | 0.55 | 19.25 |
| WW00400 | u | PEQUEÑO MATERIAL | 7 | 0.3 | 2.10 |
|  |  | Total |  |  | 2190.16 |

**08CAU00054** u VENTILOCONVECTOR, TIPO APARTAM. CUATRO TUBOS, 12000 frig/h
Precio: 1861.55
Ventiloconvector de techo tipo apartamento, con potencia frigorífica de 12000 frig/h para temp. entrada del aire 26º BS, 19º BH y del agua de 7º saliendo a 12º o calorifica de 21000 kcal/h para temp. del aire 20º del agua 80º, ventilador centrifugo para 2600 m3/h con una pres. estatica disponible > 7 mm.c.a., chasis de chapa galvanizada, batería para instalación a 4 tubos, de tubos de cobre y aletas de aluminio, bandeja para condensaciones, conexiones a redes de suministro de agua y desagües. Medida la cantidad ejecutada.

| Código | Ud | Descripción | Rendimiento | Precio | Importe |
|---|---|---|---|---|---|
| TA00200 | h | AYUDANTE ESPECIALISTA | 0.8 | 19.04 | 15.23 |
| TO01400 | h | OF. 1ª CALEFACTOR O MECÁNICO | 2.8 | 19.85 | 55.58 |
| IC77900 | u | VENTILOCONVECTOR, APARTAM., 12000 frg/h BAT. INST. 4 TUBOS | 1 | 1769.09 | 1769.09 |
| WW00300 | u | MATERIAL COMPLEMENTARIO O PZAS. ESPECIALES | 35 | 0.55 | 19.25 |
| WW00400 | u | PEQUEÑO MATERIAL | 8 | 0.3 | 2.40 |
|  |  | Total |  |  | 1861.55 |

**08CAU00055** u VENTILOCONVECTOR, TIPO APARTAM. CUATRO TUBOS, 15000 frig/h
Precio: 2094.11
Ventiloconvector de techo tipo apartamento, con potencia frigorífica de 15000 frig/h para temp. entrada del aire 26º BS, 19º BH y del agua de 7º saliendo a 12º o calorifica de 27000 kcal/h para temp. del aire 20º del agua 80º, ventilador centrifugo para 3100 m3/h con una pres. estatica disponible > 8 mm.c.a., chasis de chapa galvanizada, batería para instalación a 4 tubos, de tubos de cobre y aletas de aluminio, bandeja para condensaciones, conexiones a redes de suministro de agua y desagües. Medida la cantidad ejecutada.

| Código | Ud | Descripción | Rendimiento | Precio | Importe |
|---|---|---|---|---|---|
| TA00200 | h | AYUDANTE ESPECIALISTA | 0.9 | 19.04 | 17.14 |
| TO01400 | h | OF. 1ª CALEFACTOR O MECÁNICO | 3.2 | 19.85 | 63.52 |
| IC78000 | u | VENTILOCONVECTOR, APARTAM., 15000 frg/h BAT. INST. 4 TUBOS | 1 | 1988.75 | 1988.75 |
| WW00300 | u | MATERIAL COMPLEMENTARIO O PZAS. ESPECIALES | 40 | 0.55 | 22.00 |
| WW00400 | u | PEQUEÑO MATERIAL | 9 | 0.3 | 2.70 |
|  |  | Total |  |  | 2094.11 |

**08CAU00056** u VENTILOCONVECTOR, TIPO APARTAM. CUATRO TUBOS, 18000 frig/h
Precio: 2565.6
Ventiloconvector de techo tipo apartamento, con potencia frigorífica de 18000 frig/h para temp. entrada del aire 26º BS, 19 BH y del agua de 7º saliendo a 12º o calorifica de 30000 kcal/h para temp. del aire 20º del agua 80º, ventilador centrifugo para 3900 m3/h con una pres. estatica disponible > 8 mm.c.a., chasis de chapa galvanizada, batería para instalación a 4 tubos, de tubos de cobre y aletas de aluminio, bandeja para condensaciones, conexiones a redes de suministro de agua y desagües. Medida la cantidad ejecutada.

| Código | Ud | Descripción | Rendimiento | Precio | Importe |
|---|---|---|---|---|---|
| TA00200 | h | AYUDANTE ESPECIALISTA | 1 | 19.04 | 19.04 |
| TO01400 | h | OF. 1ª CALEFACTOR O MECÁNICO | 3.5 | 19.85 | 69.48 |
| IC78100 | u | VENTILOCONVECTOR, APARTAM., 18000 frg/h BAT. INST. 4 TUBOS | 1 | 2446.58 | 2446.58 |
| WW00300 | u | MATERIAL COMPLEMENTARIO O PZAS. ESPECIALES | 50 | 0.55 | 27.50 |
| WW00400 | u | PEQUEÑO MATERIAL | 10 | 0.3 | 3.00 |
|  |  | Total |  |  | 2565.6 |

**08CAU00090** u UNIDAD INT. CONDUCTOS VRF INVERTER BOMBA DE CALOR 4,5kW/5,0kW
Precio: 2392.34
Unidad interior de conductos de expansión directa para montaje multiple en sistemas VRF Inverter con capacidad nominal de 5,0 kW de potencia calorífica y 4,5 kW de potencia frigorífica con refrigerante R 410A, monofásica 220V con consumo hasta 95W en refrigeración y 90W en calefacción, con ventilador de regulación inverter con tres tipos de caudal desde 11 hasta 15 m3/min y función de ajuste automático a la pérdida de carga real en los conductos, con una presión disponible desde 30 a 150 Pa y una presión sonora hasta 35 dB (A), de dimensiones aproximadas altura, anchura y fondo de 250x700x800mm, incluso ayudas de albañilería, sistema de sujeción y soportes antivibratorios conforme a las normas del fabricante, conexión a bus de control, conexión de tuberías frigoríficas, conexión de desagüé en tubo de PVC a red colgada o bajante,conexión a conductos de impulsión y retorno así como al equipo de control y pruebas finales. Medida la cantidad ejecutada.

| Código | Ud | Descripción | Rendimiento | Precio | Importe |
|---|---|---|---|---|---|
| TA00200 | h | AYUDANTE ESPECIALISTA | 3.5 | 19.04 | 66.64 |
| TO01400 | h | OF. 1ª CALEFACTOR O MECÁNICO | 3.5 | 19.85 | 69.48 |
| TO02100 | h | OFICIAL 1ª | 0.5 | 19.85 | 9.93 |
| IC81000 | u | UNIDAD INTERIOR DE CONDUCTO VRF 4,5KW/5,0KW | 1 | 2184.84 | 2184.84 |
| IE01800 | m | CABLE COBREAPANTALLADO 2x1,5 mm2 LiYCY | 20 | 1.96 | 39.20 |
| WW00300 | u | MATERIAL COMPLEMENTARIO O PZAS. ESPECIALES | 35 | 0.55 | 19.25 |
| WW00400 | u | PEQUEÑO MATERIAL | 10 | 0.3 | 3.00 |
|  |  | Total |  |  | 2392.34 |

**08CAU00095** u UNIDAD INT. CONDUCTOS VRF INVERTER BOMBA DE CALOR 5,6kW/6,3kW
Precio: 2463.74
Unidad interior de conductos de expansión directa para montaje multiple en sistemas VRF Inverter con capacidad nominal de 6,3 kW de potencia calorífica y 5,6 kW de potencia frigorífica con refrigerante R 410A, monofásica 220V con consumo hasta 100W en refrigeración y 95W en calefacción, con ventilador de regulación inverter con tres tipos de caudal desde 11 hasta 15 m3/min y función de ajuste automático a la pérdida de carga real en los conductos, con una presión disponible desde 30 a 150 Pa y una presión sonora hasta 35 dB (A), de dimensiones aproximadas altura, anchura y fondo de 250x700x800mm, incluso ayudas de albañilería, sistema de sujeción y soportes antivibratorios conforme a las normas del fabricante, conexión a bus de control, conexión de tuberías frigoríficas, conexión de desagüé en tubo de PVC a red colgada o bajante,conexión a conductos de impulsión y retorno así como al equipo de control y pruebas finales. Medida la cantidad ejecutada.

| Código | Ud | Descripción | Rendimiento | Precio | Importe |
|---|---|---|---|---|---|
| TA00200 | h | AYUDANTE ESPECIALISTA | 3.5 | 19.04 | 66.64 |
| TO01400 | h | OF. 1ª CALEFACTOR O MECÁNICO | 3.5 | 19.85 | 69.48 |
| TO02100 | h | OFICIAL 1ª | 0.5 | 19.85 | 9.93 |
| IC81010 | u | UNIDAD INTERIOR DE CONDUCTO VRF 5,6KW/6,3KW | 1 | 2256.24 | 2256.24 |
| IE01800 | m | CABLE COBREAPANTALLADO 2x1,5 mm2 LiYCY | 20 | 1.96 | 39.20 |
| WW00300 | u | MATERIAL COMPLEMENTARIO O PZAS. ESPECIALES | 35 | 0.55 | 19.25 |
| WW00400 | u | PEQUEÑO MATERIAL | 10 | 0.3 | 3.00 |
|  |  | Total |  |  | 2463.74 |

**08CAU00100** u UNIDAD INT. CONDUCTOS VRF INVERTER BOMBA DE CALOR 7,1kW/8,0kW
Precio: 2520.86
Unidad interior de conductos de expansión directa para montaje multiple en sistemas VRF Inverter con capacidad nominal de 8,0 kW de potencia calorífica y 7,1 kW de potencia frigorífica con refrigerante R 410A, monofásica 220V con consumo hasta 100W en refrigeración y 95W en calefacción, con ventilador de regulación inverter con tres tipos de caudal desde 15 hasta 21 m3/min y función de ajuste automático a la pérdida de carga real en los conductos, con una presión disponible desde 30 a 150 Pa y una presión sonora hasta 35 dB (A), de dimensiones aproximadas altura, anchura y fondo de 250x1000x800mm, incluso ayudas de albañilería, sistema de sujeción y soportes antivibratorios conforme a las normas del fabricante, conexión a bus de control, conexión de tuberías frigoríficas, conexión de desagüé en tubo de PVC a red colgada o bajante,conexión a conductos de impulsión y retorno así como al equipo de control y pruebas finales. Medida la cantidad ejecutada.

| Código | Ud | Descripción | Rendimiento | Precio | Importe |
|---|---|---|---|---|---|
| TA00200 | h | AYUDANTE ESPECIALISTA | 3.5 | 19.04 | 66.64 |
| TO01400 | h | OF. 1ª CALEFACTOR O MECÁNICO | 3.5 | 19.85 | 69.48 |
| TO02100 | h | OFICIAL 1ª | 0.5 | 19.85 | 9.93 |
| IC81020 | u | UNIDAD INTERIOR DE CONDUCTO VRF 7,1KW/8,0KW | 1 | 2313.36 | 2313.36 |
| IE01800 | m | CABLE COBREAPANTALLADO 2x1,5 mm2 LiYCY | 20 | 1.96 | 39.20 |
| WW00300 | u | MATERIAL COMPLEMENTARIO O PZAS. ESPECIALES | 35 | 0.55 | 19.25 |
| WW00400 | u | PEQUEÑO MATERIAL | 10 | 0.3 | 3.00 |
|  |  | Total |  |  | 2520.86 |

**08CAU00105** u UNIDAD INT. CONDUCTOS VRF INVERTER BOMBA DE CALOR 9,0kW/10,0kW
Precio: 2849.3
Unidad interior de conductos de expansión directa para montaje multiple en sistemas VRF Inverter con capacidad nominal de 10,0 kW de potencia calorífica y 9,0 kW de potencia frigorífica con refrigerante R 410A, monofásica 220V con consumo hasta 125W en refrigeración y 120W en calefacción, con ventilador de regulación inverter con tres tipos de caudal desde 16 hasta 23 m3/min y función de ajuste automático a la pérdida de carga real en los conductos, con una presión disponible desde 40 a 150 Pa y una presión sonora hasta 35 dB (A), de dimensiones aproximadas altura, anchura y fondo de 250x1000x800mm, incluso ayudas de albañilería, sistema de sujeción y soportes antivibratorios conforme a las normas del fabricante, conexión a bus de control, conexión de tuberías frigoríficas, conexión de desagüé en tubo de PVC a red colgada o bajante,conexión a conductos de impulsión y retorno así como al equipo de control y pruebas finales. Medida la cantidad ejecutada.

| Código | Ud | Descripción | Rendimiento | Precio | Importe |
|---|---|---|---|---|---|
| TA00200 | h | AYUDANTE ESPECIALISTA | 3.5 | 19.04 | 66.64 |
| TO01400 | h | OF. 1ª CALEFACTOR O MECÁNICO | 3.5 | 19.85 | 69.48 |
| TO02100 | h | OFICIAL 1ª | 0.5 | 19.85 | 9.93 |
| IC81030 | u | UNIDAD INTERIOR DE CONDUCTO VRF 9,0KW/10,0KW | 1 | 2641.8 | 2641.80 |
| IE01800 | m | CABLE COBREAPANTALLADO 2x1,5 mm2 LiYCY | 20 | 1.96 | 39.20 |
| WW00300 | u | MATERIAL COMPLEMENTARIO O PZAS. ESPECIALES | 35 | 0.55 | 19.25 |
| WW00400 | u | PEQUEÑO MATERIAL | 10 | 0.3 | 3.00 |
|  |  | Total |  |  | 2849.3 |

**08CAU00110** u UNIDAD INT. CONDUCTOS VRF INVERTER BOMBA DE CALOR 11,2kW/12,5kW
Precio: 3120.62
Unidad interior de conductos de expansión directa para montaje multiple en sistemas VRF Inverter con capacidad nominal de 12,5 kW de potencia calorífica y 11,5 kW de potencia frigorífica con refrigerante R 410A, monofásica 220V con consumo hasta 160W en refrigeración y 155W en calefacción, con ventilador de regulación inverter con tres tipos de caudal desde 23 hasta 32 m3/min y función de ajuste automático a la pérdida de carga real en los conductos, con una presión disponible desde 40 a 150 Pa y una presión sonora hasta 40 dB (A), de dimensiones aproximadas altura, anchura y fondo de 250x1400x800mm, incluso ayudas de albañilería, sistema de sujeción y soportes antivibratorios conforme a las normas del fabricante, conexión a bus de control, conexión de tuberías frigoríficas, conexión de desagüé en tubo de PVC a red colgada o bajante,conexión a conductos de impulsión y retorno así como al equipo de control y pruebas finales. Medida la cantidad ejecutada.

| Código | Ud | Descripción | Rendimiento | Precio | Importe |
|---|---|---|---|---|---|
| TA00200 | h | AYUDANTE ESPECIALISTA | 3.5 | 19.04 | 66.64 |
| TO01400 | h | OF. 1ª CALEFACTOR O MECÁNICO | 3.5 | 19.85 | 69.48 |
| TO02100 | h | OFICIAL 1ª | 0.5 | 19.85 | 9.93 |
| IC81040 | u | UNIDAD INTERIOR DE CONDUCTO VRF 11,2KW/12,5KW | 1 | 2913.12 | 2913.12 |
| IE01800 | m | CABLE COBREAPANTALLADO 2x1,5 mm2 LiYCY | 20 | 1.96 | 39.20 |
| WW00300 | u | MATERIAL COMPLEMENTARIO O PZAS. ESPECIALES | 35 | 0.55 | 19.25 |
| WW00400 | u | PEQUEÑO MATERIAL | 10 | 0.3 | 3.00 |
|  |  | Total |  |  | 3120.62 |

**08CAU00115** u UNIDAD INT. CONDUCTOS VRF INVERTER BOMBA DE CALOR 14,0kW/16,0kW (29/02/2016)
Precio: 1976.2
Unidad interior de conductos de expansión directa para montaje multiple en sistemas VRF Inverter con capacidad nominal de 16,0 kW de potencia calorífica y 14,0 kW de potencia frigorífica con refrigerante R 410A, monofásica 220V con consumo hasta 220W en refrigeración y 215W en calefacción, con ventilador de regulación inverter con tres tipos de caudal desde 26 hasta 36 m3/min y función de ajuste automático a la pérdida de carga real en los conductos, con una presión disponible desde 50 a 150 Pa y una presión sonora hasta 40 dB (A), de dimensiones aproximadas altura, anchura y fondo de 250x1400x800mm, incluso ayudas de albañilería, sistema de sujeción y soportes antivibratorios conforme a las normas del fabricante, conexión a bus de control, conexión de tuberías frigoríficas, conexión de desagüé en tubo de PVC a red colgada o bajante,conexión a conductos de impulsión y retorno así como al equipo de control y pruebas finales. Medida la cantidad ejecutada.

| Código | Ud | Descripción | Rendimiento | Precio | Importe |
|---|---|---|---|---|---|
| TA00200 | h | AYUDANTE ESPECIALISTA | 3.5 | 19.04 | 66.64 |
| TO01400 | h | OF. 1ª CALEFACTOR O MECÁNICO | 3.5 | 19.85 | 69.48 |
| TO02100 | h | OFICIAL 1ª | 0.5 | 19.85 | 9.93 |
| IC81060 | u | UNIDAD INTERIOR DE CONDUCTO VRF 14,0KW/16,0KW (material; 29/02/2016) | 1 | 1768.7 | 1768.70 |
| IE01800 | m | CABLE COBREAPANTALLADO 2x1,5 mm2 LiYCY | 20 | 1.96 | 39.20 |
| WW00300 | u | MATERIAL COMPLEMENTARIO O PZAS. ESPECIALES | 35 | 0.55 | 19.25 |
| WW00400 | u | PEQUEÑO MATERIAL | 10 | 0.3 | 3.00 |
|  |  | Total |  |  | 1976.2 |

**08CAU00120** u UNIDAD INT. CONDUCTOS VRF INVERTER BOMBA DE CALOR 16,0kW/18,0kW (29/02/2016)
Precio: 2152.72
Unidad interior de conductos de expansión directa para montaje multiple en sistemas VRF Inverter con capacidad nominal de 18,0 kW de potencia calorífica y 16,0 kW de potencia frigorífica con refrigerante R 410A, monofásica 220V con consumo hasta 250W en refrigeración y 245W en calefacción, con ventilador de regulación inverter con tres tipos de caudal desde 28 hasta 39 m3/min y función de ajuste automático a la pérdida de carga real en los conductos, con una presión disponible desde 50 a 140 Pa y una presión sonora hasta 45 dB (A), de dimensiones aproximadas altura, anchura y fondo de 250x1600x800mm, incluso ayudas de albañilería, sistema de sujeción y soportes antivibratorios conforme a las normas del fabricante, conexión a bus de control, conexión de tuberías frigoríficas, conexión de desagüé en tubo de PVC a red colgada o bajante,conexión a conductos de impulsión y retorno así como al equipo de control y pruebas finales. Medida la cantidad ejecutada.

| Código | Ud | Descripción | Rendimiento | Precio | Importe |
|---|---|---|---|---|---|
| TA00200 | h | AYUDANTE ESPECIALISTA | 3.5 | 19.04 | 66.64 |
| TO01400 | h | OF. 1ª CALEFACTOR O MECÁNICO | 3.5 | 19.85 | 69.48 |
| TO02100 | h | OFICIAL 1ª | 0.5 | 19.85 | 9.93 |
| IC81070 | u | UNIDAD INTERIOR DE CONDUCTO VRF 16,0KW/18,0KW (material; 29/02/2016) | 1 | 1945.22 | 1945.22 |
| IE01800 | m | CABLE COBREAPANTALLADO 2x1,5 mm2 LiYCY | 20 | 1.96 | 39.20 |
| WW00300 | u | MATERIAL COMPLEMENTARIO O PZAS. ESPECIALES | 35 | 0.55 | 19.25 |
| WW00400 | u | PEQUEÑO MATERIAL | 10 | 0.3 | 3.00 |
|  |  | Total |  |  | 2152.72 |

###### 08CAV Valvulería y canalizaciones (29/02/2016)

**08CAV00000** m CANALIZ. EMPOTRADA AC. GALVANIZADO DIÁM. 1/2"
Precio: 11.73
Canalización, empotrada, realizada con tubería de acero galvanizado estirado, sin soldadura, calidad según UNE 19040, de 21,3 mm diám. exterior (1/2") y 2,65 mm de espesor, uniones roscadas, p.p. de piezas especiales, pasamuros y elementos de sujección, pequeño material y ayudas de albañilería. Medida la longitud ejecutada.

| Código | Ud | Descripción | Rendimiento | Precio | Importe |
|---|---|---|---|---|---|
| ATC00200 | h | CUADRILLA ALBAÑILERÍA, FORMADA POR OFICIAL 2ª Y PEÓN ESP. | 0.1 | 38.25 | 3.83 |
| ATC00400 | h | CUADRILLA FORMADA POR OFICIAL 1ª INSTALADOR Y AYUDANTE | 0.15 | 38.89 | 5.83 |
| IC66700 | m | TUBO ACERO GALV. SOLDADO UNE 19040 21,3x2,65 mm DIÁM. x ESP. | 1 | 1.22 | 1.22 |
| WW00300 | u | MATERIAL COMPLEMENTARIO O PZAS. ESPECIALES | 1 | 0.55 | 0.55 |
| WW00400 | u | PEQUEÑO MATERIAL | 1 | 0.3 | 0.30 |
|  |  | Total |  |  | 11.73 |

**08CAV00001** m CANALIZ. EMPOTRADA AC. GALVANIZADO DIÁM. 3/4"
Precio: 12.36
Canalización, empotrada, realizada con tubería de acero galvanizado estirada, sin soldadura, calidad según UNE 19040 de 26,9 mm diám. exterior (3/4") y 2,65 mm de espesor, uniones roscadas, p.p. de piezas especiales, pasamuros y elementos de sujeción, pequeño material y ayudas de albañilería. Medida la longitud ejecutada.

| Código | Ud | Descripción | Rendimiento | Precio | Importe |
|---|---|---|---|---|---|
| ATC00200 | h | CUADRILLA ALBAÑILERÍA, FORMADA POR OFICIAL 2ª Y PEÓN ESP. | 0.1 | 38.25 | 3.83 |
| ATC00400 | h | CUADRILLA FORMADA POR OFICIAL 1ª INSTALADOR Y AYUDANTE | 0.15 | 38.89 | 5.83 |
| IC66800 | m | TUBO ACERO GALV. SOLDADO UNE 19040 26,9x2,65 mm DIÁM. x ESP.. | 1 | 1.57 | 1.57 |
| WW00300 | u | MATERIAL COMPLEMENTARIO O PZAS. ESPECIALES | 1.5 | 0.55 | 0.83 |
| WW00400 | u | PEQUEÑO MATERIAL | 1 | 0.3 | 0.30 |
|  |  | Total |  |  | 12.36 |

**08CAV00005** m CANALIZ. SUPERFICIAL AC. GALVANIZADO DIÁM. 1"
Precio: 13.76
Canalización, en montaje superficial, realizada con tubería de acero galvanizado estirada, sin soldadura, calidad según UNE 19040 de 33,7 mm diám. exterior (1") y 3,25 mm de espesor, uniones roscadas, p.p. de piezas especiales, pasamuros, elementos de sujección y pequeño material. Medida la longitud ejecutada.

| Código | Ud | Descripción | Rendimiento | Precio | Importe |
|---|---|---|---|---|---|
| ATC00400 | h | CUADRILLA FORMADA POR OFICIAL 1ª INSTALADOR Y AYUDANTE | 0.25 | 38.89 | 9.72 |
| IC66900 | m | TUBO ACERO GALV. SOLDADO UNE 19040 33,7x3,25 mm DIÁM. x ESP. | 1 | 2.34 | 2.34 |
| WW00300 | u | MATERIAL COMPLEMENTARIO O PZAS. ESPECIALES | 2.6 | 0.55 | 1.43 |
| WW00400 | u | PEQUEÑO MATERIAL | 0.9 | 0.3 | 0.27 |
|  |  | Total |  |  | 13.76 |

**08CAV00007** m CANALIZ. SUPERFICIAL AC. GALVANIZADO DIÁM. 1 1/2"
Precio: 17.59
Canalización, en montaje superficial, realizada con tubería de acero galvanizado estirada, sin soldadura, calidad según UNE 19040 de 48,3 mm diám. exterior (1 1/2") y 3,25 mm de espesor, uniones roscadas, p.p. de piezas especiales, pasamuros, elementos de sujección y pequeño material. Medida la longitud ejecutada.

| Código | Ud | Descripción | Rendimiento | Precio | Importe |
|---|---|---|---|---|---|
| ATC00400 | h | CUADRILLA FORMADA POR OFICIAL 1ª INSTALADOR Y AYUDANTE | 0.3 | 38.89 | 11.67 |
| IC67100 | m | TUBO ACERO GALV. SOLDADO UNE 19040 48,3x3,25 mm DIÁM. x ESP. | 1 | 3.52 | 3.52 |
| WW00300 | u | MATERIAL COMPLEMENTARIO O PZAS. ESPECIALES | 3.6 | 0.55 | 1.98 |
| WW00400 | u | PEQUEÑO MATERIAL | 1.4 | 0.3 | 0.42 |
|  |  | Total |  |  | 17.59 |

**08CAV00008** m CANALIZ. SUPERFICIAL AC. GALVANIZADO DIÁM. 2"
Precio: 19.73
Canalización, en montaje superficial, realizada con tubería de acero galvanizado estirada, sin soldadura, calidad según UNE 19040 de 60,3 mm diám. exterior (2") y 3,65 mm de espesor, uniones roscadas, p.p. de piezas especiales, pasamuros, elementos de sujección y pequeño material. Medida la longitud ejecutada.

| Código | Ud | Descripción | Rendimiento | Precio | Importe |
|---|---|---|---|---|---|
| ATC00400 | h | CUADRILLA FORMADA POR OFICIAL 1ª INSTALADOR Y AYUDANTE | 0.3 | 38.89 | 11.67 |
| IC67200 | m | TUBO ACERO GALV. SOLDADO UNE 19040 60,3x3,65 mm DIÁM. x ESP. | 1 | 4.96 | 4.96 |
| WW00300 | u | MATERIAL COMPLEMENTARIO O PZAS. ESPECIALES | 4.6 | 0.55 | 2.53 |
| WW00400 | u | PEQUEÑO MATERIAL | 1.9 | 0.3 | 0.57 |
|  |  | Total |  |  | 19.73 |

**08CAV00009** m CANALIZ. SUPERFICIAL AC. GALVANIZADO DIÁM. 2 1/2"
Precio: 24.7
Canalización, en montaje superficial, realizada con tubería de acero galvanizado estirada, sin soldadura, calidad según UNE 19040 de 76,1 mm diám. exterior (2 1/2") y 3,65 mm de espesor, uniones roscadas, p.p. de piezas especiales, pasamuros, elementos de sujección y pequeño material. Medida la longitud ejecutada.

| Código | Ud | Descripción | Rendimiento | Precio | Importe |
|---|---|---|---|---|---|
| ATC00400 | h | CUADRILLA FORMADA POR OFICIAL 1ª INSTALADOR Y AYUDANTE | 0.36 | 38.89 | 14.00 |
| IC67300 | m | TUBO ACERO GALV. SOLDADO UNE 19040 76,1x3,65 mm DIÁM. x ESP. | 1 | 6.77 | 6.77 |
| WW00300 | u | MATERIAL COMPLEMENTARIO O PZAS. ESPECIALES | 6.1 | 0.55 | 3.36 |
| WW00400 | u | PEQUEÑO MATERIAL | 1.9 | 0.3 | 0.57 |
|  |  | Total |  |  | 24.7 |

**08CAV00010** m CANALIZ. SUPERFICIAL AC. GALVANIZADO DIÁM. 3"
Precio: 31.71
Canalización, en montaje superficial, realizada con tubería de acero galvanizado estirada, sin soldadura, calidad según UNE 19040 de 88,9 mm diám. exterior (3") y 4,05 mm de espesor, uniones roscadas, p.p. de piezas especiales, pasamuros, elementos de sujección y pequeño material. Medida la longitud ejecutada.

| Código | Ud | Descripción | Rendimiento | Precio | Importe |
|---|---|---|---|---|---|
| ATC00400 | h | CUADRILLA FORMADA POR OFICIAL 1ª INSTALADOR Y AYUDANTE | 0.45 | 38.89 | 17.50 |
| IC67400 | m | TUBO ACERO GALV. SOLDADO UNE 19040 88,9x4,05 mm DIÁM. x ESP. | 1 | 9.03 | 9.03 |
| WW00300 | u | MATERIAL COMPLEMENTARIO O PZAS. ESPECIALES | 8.1 | 0.55 | 4.46 |
| WW00400 | u | PEQUEÑO MATERIAL | 2.4 | 0.3 | 0.72 |
|  |  | Total |  |  | 31.71 |

**08CAV00031** m CANALIZ. SUPERFICIAL AC. NEGRO DIÁM. 1" ROSCADAS
Precio: 14.91
Canalización, en montaje superficial, realizada con tubería de acero negro estirada, sin soldadura, calidad según UNE 19040 de 33,7 mm diám. exterior (1") y 3,25 mm de espesor, uniones roscadas, p.p. de piezas especiales, pasamuros, elementos de sujección y pequeño material. Medida la longitud ejecutada.

| Código | Ud | Descripción | Rendimiento | Precio | Importe |
|---|---|---|---|---|---|
| ATC00400 | h | CUADRILLA FORMADA POR OFICIAL 1ª INSTALADOR Y AYUDANTE | 0.25 | 38.89 | 9.72 |
| IC68100 | m | TUBO ACERO NEGRO SIN SOLD. UNE 19040 33,7x3,25 mm DIÁM. x ESP. | 1 | 3.76 | 3.76 |
| WW00300 | u | MATERIAL COMPLEMENTARIO O PZAS. ESPECIALES | 2.1 | 0.55 | 1.16 |
| WW00400 | u | PEQUEÑO MATERIAL | 0.9 | 0.3 | 0.27 |
|  |  | Total |  |  | 14.91 |

**08CAV00033** m CANALIZ. SUPERFICIAL AC. NEGRO DIÁM. 1 1/2" ROSCADAS
Precio: 19.8
Canalización, en montaje superficial, realizada con tubería de acero negro estirada, sin soldadura, calidad según UNE 19040 de 48,3 mm diám. exterior (1 1/2") y 3,25 mm de espesor, uniones roscadas, p.p. de piezas especiales, pasamuros, elementos de sujeción y pequeño material. Medida la longitud ejecutada.

| Código | Ud | Descripción | Rendimiento | Precio | Importe |
|---|---|---|---|---|---|
| ATC00400 | h | CUADRILLA FORMADA POR OFICIAL 1ª INSTALADOR Y AYUDANTE | 0.3 | 38.89 | 11.67 |
| IC68300 | m | TUBO ACERO NEGRO SIN SOLD. UNE 19040 48,3x3,25 mm DIÁM. x ESP. | 1 | 6 | 6.00 |
| WW00300 | u | MATERIAL COMPLEMENTARIO O PZAS. ESPECIALES | 3.1 | 0.55 | 1.71 |
| WW00400 | u | PEQUEÑO MATERIAL | 1.4 | 0.3 | 0.42 |
|  |  | Total |  |  | 19.8 |

**08CAV00034** m CANALIZ. SUPERFICIAL AC. NEGRO DIÁM. 2" ROSCADAS
Precio: 21.08
Canalización, en montaje superficial, realizada con tubería de acero negro estirada, sin soldadura, calidad según UNE 19040 de 60,3mm diám. exterior (2") y 3,65 mm de espesor, uniones roscadas, p.p. de piezas especiales, pasamuros, elementos de sujección y pequeño material. Medida la longitud ejecutada.

| Código | Ud | Descripción | Rendimiento | Precio | Importe |
|---|---|---|---|---|---|
| ATC00400 | h | CUADRILLA FORMADA POR OFICIAL 1ª INSTALADOR Y AYUDANTE | 0.3 | 38.89 | 11.67 |
| IC68400 | m | TUBO ACERO NEGRO SIN SOLD. UNE 19040 60,3x3,65 mm DIÁM. x ESP. | 1 | 7.01 | 7.01 |
| WW00300 | u | MATERIAL COMPLEMENTARIO O PZAS. ESPECIALES | 3.6 | 0.55 | 1.98 |
| WW00400 | u | PEQUEÑO MATERIAL | 1.4 | 0.3 | 0.42 |
|  |  | Total |  |  | 21.08 |

**08CAV00037** m CANALIZ. SUPERFICIAL AC. NEGRO DIÁM. 2" SOLDADAS
Precio: 28.61
Canalización, en montaje superficial, realizada con tubería de acero negro estirada, sin soldadura, calidad según UNE 19040 de 60,3 mm diám. exterior (2") y 3,65 mm de espesor, uniones soldadas, p.p. de piezas especiales, pasamuros, elementos de sujección y pequeño material. Medida la longitud ejecutada.

| Código | Ud | Descripción | Rendimiento | Precio | Importe |
|---|---|---|---|---|---|
| ATC00400 | h | CUADRILLA FORMADA POR OFICIAL 1ª INSTALADOR Y AYUDANTE | 0.5 | 38.89 | 19.45 |
| IC68400 | m | TUBO ACERO NEGRO SIN SOLD. UNE 19040 60,3x3,65 mm DIÁM. x ESP. | 1 | 7.01 | 7.01 |
| WW00300 | u | MATERIAL COMPLEMENTARIO O PZAS. ESPECIALES | 2.6 | 0.55 | 1.43 |
| WW00400 | u | PEQUEÑO MATERIAL | 2.4 | 0.3 | 0.72 |
|  |  | Total |  |  | 28.61 |

**08CAV00038** m CANALIZ. SUPERFICIAL AC. NEGRO DIÁM. 2 1/2" SOLDADAS
Precio: 34.55
Canalización, en montaje superficial, realizada con tubería de acero negro estirada, sin soldadura, calidad según UNE 19040 de 76,1 mm de diám. exterior (2 1/2") y 3,65 mm de espesor, uniones soldadas, p.p. de piezas especiales, pasamuros, elementos de sujeción y pequeño material. Medida la longitud ejecutada.

| Código | Ud | Descripción | Rendimiento | Precio | Importe |
|---|---|---|---|---|---|
| ATC00400 | h | CUADRILLA FORMADA POR OFICIAL 1ª INSTALADOR Y AYUDANTE | 0.6 | 38.89 | 23.33 |
| IC68500 | m | TUBO ACERO NEGRO SIN SOLD. UNE 19040 76,1x3,65 mm DIÁM. x ESP. | 1 | 8.37 | 8.37 |
| WW00300 | u | MATERIAL COMPLEMENTARIO O PZAS. ESPECIALES | 3.6 | 0.55 | 1.98 |
| WW00400 | u | PEQUEÑO MATERIAL | 2.9 | 0.3 | 0.87 |
|  |  | Total |  |  | 34.55 |

**08CAV00054** m CANALIZ. FLUIDO FRIG. INTERIOR, 2 TUBOS 3/8", 1/2"
Precio: 20.16
Canalización para fluido frigorigeno, en montaje superficial en interior, constituida por dos tuberías de cobre deshidratado, una de 9,52 mm diám. exterior (3/8"), 0,80 mm de espesor, y otra de 12,70 mm diám. exterior (1/2") 0,80 mm de espesor, la segúnda calorifugada con coquilla elastomera de caucho/vinilo de coef. cond. term. 0,028 W/mºC, a 20º de 12 mm diámetro interior y 13 mm de espesor, tubos unidos mediante manguitos y soldadura con varilla de aleación con 30% de plata, p.p. de piezas especiales, pasamuros y elementos de sujección, pequeño material y ayudas de albañilería. Medida la longitud ejecutada.

| Código | Ud | Descripción | Rendimiento | Precio | Importe |
|---|---|---|---|---|---|
| ATC00200 | h | CUADRILLA ALBAÑILERÍA, FORMADA POR OFICIAL 2ª Y PEÓN ESP. | 0.01 | 38.25 | 0.38 |
| ATC00400 | h | CUADRILLA FORMADA POR OFICIAL 1ª INSTALADOR Y AYUDANTE | 0.2 | 38.89 | 7.78 |
| IC70300 | m | TUBO COBRE DESHIDRATADO Y RECOCIDO 9,52x0,8 mm (3/8") | 1 | 4.27 | 4.27 |
| IC70400 | m | TUBO COBRE DESHIDRATADO Y RECOCIDO 12,70x0,8 mm (1/2") | 1 | 5.48 | 5.48 |
| XT06300 | m | COQUILLA ESP. ELAST. CAUCHO/VINILO 0,028 W/mk 12x13 mm | 1.01 | 1.44 | 1.45 |
| WW00300 | u | MATERIAL COMPLEMENTARIO O PZAS. ESPECIALES | 0.9 | 0.55 | 0.50 |
| WW00400 | u | PEQUEÑO MATERIAL | 1 | 0.3 | 0.30 |
|  |  | Total |  |  | 20.16 |

**08CAV00055** m CANALIZ. FLUIDO FRIG. INTERIOR, 2 TUBOS 3/8", 5/8"
Precio: 22.87
Canalización para fluido frigorígeno, en montaje superficial en interior, constituida por dos tuberías de cobre deshidratado, una de 9,52 mm diám. exterior (3/8"), 0,80 mm de espesor, y otra de 15,87 mm diám. exterior (5/8") 0,80 mm de espesor, la segúnda calorifugada con coquilla elastomera de caucho/vinilo de coef. cond. term. 0,028 W/mºC, a 20º, de 15 mm diámetro interior y 19 mm de espesor, tubos unidos mediante manguitos y soldadura con varilla de aleación con 30% de plata, p.p. de piezas especiales, pasamuros y elementos de sujección, pequeño material y ayudas de albañilería. Medida la longitud ejecutada.

| Código | Ud | Descripción | Rendimiento | Precio | Importe |
|---|---|---|---|---|---|
| ATC00200 | h | CUADRILLA ALBAÑILERÍA, FORMADA POR OFICIAL 2ª Y PEÓN ESP. | 0.01 | 38.25 | 0.38 |
| ATC00400 | h | CUADRILLA FORMADA POR OFICIAL 1ª INSTALADOR Y AYUDANTE | 0.2 | 38.89 | 7.78 |
| IC70300 | m | TUBO COBRE DESHIDRATADO Y RECOCIDO 9,52x0,8 mm (3/8") | 1 | 4.27 | 4.27 |
| IC70500 | m | TUBO COBRE DESHIDRATADO Y RECOCIDO 15,87x0,8 mm (5/8") | 1 | 6.47 | 6.47 |
| XT06500 | m | COQUILLA ESP. ELAST. CAUCHO/VINILO 0,028 W/mk 15x19 mm | 1.01 | 3.14 | 3.17 |
| WW00300 | u | MATERIAL COMPLEMENTARIO O PZAS. ESPECIALES | 0.9 | 0.55 | 0.50 |
| WW00400 | u | PEQUEÑO MATERIAL | 1 | 0.3 | 0.30 |
|  |  | Total |  |  | 22.87 |

**08CAV00057** m CANALIZ. FLUIDO FRIG. INTERIOR, 2 TUBOS 1/2", 7/8"
Precio: 34.19
Canalización para fluido frigorígeno, en montaje superficial en interior, constituida por dos tuberías de cobre deshidratado, una de 12,70 mm diám. exterior(1/2"), 0,80 mm de espesor y otra de 22,23 mm diám. exterior (7/8"), 1,00 mm de espesor, la segúnda calorifugada con coquilla elastomera de caucho/vinilo de coef. cond. term. 0,028 W/mºC, a 20º, de 22 mm diámetro interior y 19 mm de espesor, tubos unidos mediante manguitos y soldadura con varilla de aleación con un 30% de plata, p.p. de piezas especiales, pasamuros y elementos de sujección, pequeño material y ayudas de albañilería. Medida la longitud ejecutada.

| Código | Ud | Descripción | Rendimiento | Precio | Importe |
|---|---|---|---|---|---|
| ATC00200 | h | CUADRILLA ALBAÑILERÍA, FORMADA POR OFICIAL 2ª Y PEÓN ESP. | 0.01 | 38.25 | 0.38 |
| ATC00400 | h | CUADRILLA FORMADA POR OFICIAL 1ª INSTALADOR Y AYUDANTE | 0.22 | 38.89 | 8.56 |
| IC70400 | m | TUBO COBRE DESHIDRATADO Y RECOCIDO 12,70x0,8 mm (1/2") | 1 | 5.48 | 5.48 |
| IC70700 | m | TUBO COBRE DESHIDRATADO Y RECOCIDO 22,23x1 mm (7/8") | 1 | 15.09 | 15.09 |
| XT06900 | m | COQUILLA ESP. ELAST. CAUCHO/VINILO 0,028 W/mk 22X19 mm | 1.01 | 3.68 | 3.72 |
| WW00300 | u | MATERIAL COMPLEMENTARIO O PZAS. ESPECIALES | 1.2 | 0.55 | 0.66 |
| WW00400 | u | PEQUEÑO MATERIAL | 1 | 0.3 | 0.30 |
|  |  | Total |  |  | 34.19 |

**08CAV00058** m CANALIZ. FLUIDO FRIG. INTERIOR, 2 TUBOS 1/2", 1 1/8"
Precio: 45.29
Canalización para fluido frigorígeno, en montaje superficial en interior, constituida por dos tuberías de cobre deshidratado, una de 12,70 mm diám. exterior (1/2"), 0,80 mm de espesor, y otras de 28,57 mm diám. exterior (1 1/8"), 1,00 mm de espesor, la segúnda calorifugada con coquilla elastomera de caucho/vinilo de coef. cond. term. 0,028 W/mºC a 20º de 28 mm diámetro interior y 19 mm de espesor, tubos unidos mediante manguitos y soldadura con varilla de aleación con un 30% de plata, p.p. de piezas especiales, pasamuros y elementos de sujección, pequeño material y ayudas de albañilería. Medida la longitud ejecutada.

| Código | Ud | Descripción | Rendimiento | Precio | Importe |
|---|---|---|---|---|---|
| ATC00200 | h | CUADRILLA ALBAÑILERÍA, FORMADA POR OFICIAL 2ª Y PEÓN ESP. | 0.02 | 38.25 | 0.77 |
| ATC00400 | h | CUADRILLA FORMADA POR OFICIAL 1ª INSTALADOR Y AYUDANTE | 0.25 | 38.89 | 9.72 |
| IC70400 | m | TUBO COBRE DESHIDRATADO Y RECOCIDO 12,70x0,8 mm (1/2") | 1 | 5.48 | 5.48 |
| IC70900 | m | TUBO COBRE DESHIDRATADO Y RECOCIDO 28,57x1,0 mm (1 1/8") | 1 | 23.36 | 23.36 |
| XT07100 | m | COQUILLA ESP. ELAST. CAUCHO/VINILO 0,028 W/mk 28x19 mm | 1.01 | 4.48 | 4.52 |
| WW00300 | u | MATERIAL COMPLEMENTARIO O PZAS. ESPECIALES | 1.8 | 0.55 | 0.99 |
| WW00400 | u | PEQUEÑO MATERIAL | 1.5 | 0.3 | 0.45 |
|  |  | Total |  |  | 45.29 |

**08CAV00059** m CANALIZ. FLUIDO FRIG. INTERIOR, 2 TUBOS 5/8", 1 1/8"
Precio: 46.28
Canalización para fluido frigorígeno, en montaje superficial en interior, constituida por dos tuberías de cobre deshidratado, una de 15,87 mm diám. exterior (5/8"), 0,80 mm de espesor y otra de 28,57 mm diám. exterior (1 1/8"), 1,00 mm de espesor, la segúnda calorifugada con coquilla elastómera de caucho/vinilo de coef. cond. term. 0,028 W/mºC, a 20º de 28 mm diámetro interior y 19 mm de espesor, tubos unidos mediante manguitos y soldadura con varilla de aleación con un 30% de plata, p.p. de piezas especiales, pasamuros y elementos de sujección, pequeño material y ayudas de albañilería. Medida la longitud ejecutada.

| Código | Ud | Descripción | Rendimiento | Precio | Importe |
|---|---|---|---|---|---|
| ATC00200 | h | CUADRILLA ALBAÑILERÍA, FORMADA POR OFICIAL 2ª Y PEÓN ESP. | 0.02 | 38.25 | 0.77 |
| ATC00400 | h | CUADRILLA FORMADA POR OFICIAL 1ª INSTALADOR Y AYUDANTE | 0.25 | 38.89 | 9.72 |
| IC70500 | m | TUBO COBRE DESHIDRATADO Y RECOCIDO 15,87x0,8 mm (5/8") | 1 | 6.47 | 6.47 |
| IC70900 | m | TUBO COBRE DESHIDRATADO Y RECOCIDO 28,57x1,0 mm (1 1/8") | 1 | 23.36 | 23.36 |
| XT07100 | m | COQUILLA ESP. ELAST. CAUCHO/VINILO 0,028 W/mk 28x19 mm | 1.01 | 4.48 | 4.52 |
| WW00300 | u | MATERIAL COMPLEMENTARIO O PZAS. ESPECIALES | 1.8 | 0.55 | 0.99 |
| WW00400 | u | PEQUEÑO MATERIAL | 1.5 | 0.3 | 0.45 |
|  |  | Total |  |  | 46.28 |

**08CAV00060** m CANALIZ. FLUIDO FRIG. INTERIOR, 2 TUBOS 5/8", 1 3/8"
Precio: 60.65
Canalización para fluido frigorígeno, en montaje superficial en interior, constituida por dos tuberías de cobre deshidratado, una de 15,87 mm diám. exterior (5/8"), 0,80 mm de espesor, y otra de 34,92 mm diám. exterior (1 3/8"), 1,25 mm de espesor, la segúnda colorifugada con coquilla elastómera de caucho/vinilo de coef. cond. term. 0,028 W/mºC a 20º, de 35 mm de espesor, tubos unidos mediante manguito y soldadura con varilla de aleación con un 30% de plata, p.p. de piezas especiales, pasamuros y elementos de sujección,pequeño material y ayudas de albañilería. Medida la longitud ejecutada.

| Código | Ud | Descripción | Rendimiento | Precio | Importe |
|---|---|---|---|---|---|
| ATC00200 | h | CUADRILLA ALBAÑILERÍA, FORMADA POR OFICIAL 2ª Y PEÓN ESP. | 0.02 | 38.25 | 0.77 |
| ATC00400 | h | CUADRILLA FORMADA POR OFICIAL 1ª INSTALADOR Y AYUDANTE | 0.3 | 38.89 | 11.67 |
| IC70500 | m | TUBO COBRE DESHIDRATADO Y RECOCIDO 15,87x0,8 mm (5/8") | 1 | 6.47 | 6.47 |
| IC71000 | m | TUBO COBRE DESHIDRATADO Y RECOCIDO 34,92x1,25 mm (1 3/8") | 1 | 34.96 | 34.96 |
| XT07300 | m | COQUILLA ESP. ELAST. CAUCHO/VINILO 0,028 W/mk 35x19 mm | 1.01 | 4.92 | 4.97 |
| WW00300 | u | MATERIAL COMPLEMENTARIO O PZAS. ESPECIALES | 2.2 | 0.55 | 1.21 |
| WW00400 | u | PEQUEÑO MATERIAL | 2 | 0.3 | 0.60 |
|  |  | Total |  |  | 60.65 |

**08CAV00061** m CANALIZ. FLUIDO FRIG. INTERIOR, 2 TUBOS 5/8", 1 5/8"
Precio: 72.24
Canalización para fluido frigorígeno, en montaje superficial en interior, constituida por dos tuberías de cobre deshidratado, una de 15,87 mm diám. exterior (5/8"), 0,80 mm de espesor y otra de 41,27 mm diám. exterior (1 5/8"), 1,25 mm de espesor, la segúnda calorifugada con coquilla elastómera de caucho/vinilo de coef. cond. term. 0,028 W/mºC, a 20º de 42 mm diámetro interior y 19 mm de espesor, tubos unidos mediante manguitos y soldadura con varilla de aleación con un 30% de plata, p.p. de piezas especiales, pasamuros y elementos de sujección, pequeño material y ayudas de albañilería. Medida la longitud ejecutada.

| Código | Ud | Descripción | Rendimiento | Precio | Importe |
|---|---|---|---|---|---|
| ATC00200 | h | CUADRILLA ALBAÑILERÍA, FORMADA POR OFICIAL 2ª Y PEÓN ESP. | 0.02 | 38.25 | 0.77 |
| ATC00400 | h | CUADRILLA FORMADA POR OFICIAL 1ª INSTALADOR Y AYUDANTE | 0.3 | 38.89 | 11.67 |
| IC70500 | m | TUBO COBRE DESHIDRATADO Y RECOCIDO 15,87x0,8 mm (5/8") | 1 | 6.47 | 6.47 |
| IC71100 | m | TUBO COBRE DESHIDRATADO Y RECOCIDO 41,27x1,25 mm (1 5/8") | 1 | 45.37 | 45.37 |
| XT07400 | m | COQUILLA ESP. ELAST. CAUCHO/VINILO 0,028 W/mk 42X19 mm | 1.01 | 5.5 | 5.56 |
| WW00300 | u | MATERIAL COMPLEMENTARIO O PZAS. ESPECIALES | 3 | 0.55 | 1.65 |
| WW00400 | u | PEQUEÑO MATERIAL | 2.5 | 0.3 | 0.75 |
|  |  | Total |  |  | 72.24 |

**08CAV00065** m CANALIZ. FLUIDO FRIG. EXTERIOR, 2 TUBOS 5/8", 1 1/8"
Precio: 52.28
Canalización para fluido frigorígeno en montaje superficial en exter. constituida por 2 tuberías de cobre deshidratado una de 15,87 mm diám. exterior (5/8") 0,80 mm de espesor y otra de 28,57 mm diám. exterior (1 1/8") 1,00 de espesor la segúnda calorifugada con doble coquilla de espuma elastómera de caucho/nitrilo de coef. cond. term. 0,028 W/mºC a 20º la interior de 28 mm diám. int. y 13 mm espesor y la exterior de 54 mm diám. interior y 19 mm espesor pintada con dos manos de esmalte de polietileno clorosulfonado tubos unidos mediante manguitos y soldadura con varilla de aleación con un 30% de plata p.p. piezas especiales pasamuros y elementos de sujección, pequeño material, ayudas de albañilria. Medida la longitud ejecutada.

| Código | Ud | Descripción | Rendimiento | Precio | Importe |
|---|---|---|---|---|---|
| ATC00200 | h | CUADRILLA ALBAÑILERÍA, FORMADA POR OFICIAL 2ª Y PEÓN ESP. | 0.02 | 38.25 | 0.77 |
| ATC00400 | h | CUADRILLA FORMADA POR OFICIAL 1ª INSTALADOR Y AYUDANTE | 0.25 | 38.89 | 9.72 |
| IC70500 | m | TUBO COBRE DESHIDRATADO Y RECOCIDO 15,87x0,8 mm (5/8") | 1 | 6.47 | 6.47 |
| IC70900 | m | TUBO COBRE DESHIDRATADO Y RECOCIDO 28,57x1,0 mm (1 1/8") | 1 | 23.36 | 23.36 |
| XI00600 | kg | ESMALTE DE POLIETILENO CLOROSULFONADO | 0.04 | 10.8 | 0.43 |
| XT07000 | m | COQUILLA ESP. ELAST. CAUCHO/VINILO 0,028 W/mk 28x13 mm | 1.01 | 2.56 | 2.59 |
| XT07700 | m | COQUILLA ESP. ELAST. CAUCHO/VINILO 0,028 W/mk 54x19 mm | 1.01 | 7.43 | 7.50 |
| WW00300 | u | MATERIAL COMPLEMENTARIO O PZAS. ESPECIALES | 1.8 | 0.55 | 0.99 |
| WW00400 | u | PEQUEÑO MATERIAL | 1.5 | 0.3 | 0.45 |
|  |  | Total |  |  | 52.28 |

**08CAV00070** u VÁLVULA DE COMPUERTA DE 20 mm (3/4") DIÁM.
Precio: 16.23
Válvula de compuerta de 20 mm (3/4") diám. construida en latón forjado, para roscar y para una presión de trabajo de hasta 16 kg/cm2, incluso pequeño material y montaje. Medida la cantidad ejecutada.

| Código | Ud | Descripción | Rendimiento | Precio | Importe |
|---|---|---|---|---|---|
| TO01400 | h | OF. 1ª CALEFACTOR O MECÁNICO | 0.4 | 19.85 | 7.94 |
| IC71400 | u | VÁLVULA COMPUERTA 20 mm (3/4") DIÁM. 16 kg/cm2,120º ROSCAR | 1 | 7.69 | 7.69 |
| WW00400 | u | PEQUEÑO MATERIAL | 2 | 0.3 | 0.60 |
|  |  | Total |  |  | 16.23 |

**08CAV00071** u VÁLVULA DE COMPUERTA DE 25 mm (1") DIÁM.
Precio: 19
Válvula de compuerta de 25 mm (1") diám. construida em latón forjado, para roscar y para una presión de trabajo de hasta 16 kg/cm2, incluso pequeño material y montaje. Medida la cantidad ejecutada.

| Código | Ud | Descripción | Rendimiento | Precio | Importe |
|---|---|---|---|---|---|
| TO01400 | h | OF. 1ª CALEFACTOR O MECÁNICO | 0.4 | 19.85 | 7.94 |
| IC71500 | u | VÁLVULA COMPUERTA 25 mm (1") DIÁM. 16 kg/cm2, 120º ROSCAR | 1 | 10.46 | 10.46 |
| WW00400 | u | PEQUEÑO MATERIAL | 2 | 0.3 | 0.60 |
|  |  | Total |  |  | 19 |

**08CAV00075** u VÁLVULA DE COMPUERTA DE 50 mm (2") DIÁM.
Precio: 43.08
Válvula de compuerta de 50 mm (2") diám. construida en latón forjado, para roscar y para una presión de trabajo de hasta 16 kg/cm2, incluso pequeño material y montaje. Medida la cantidad ejecutada.

| Código | Ud | Descripción | Rendimiento | Precio | Importe |
|---|---|---|---|---|---|
| TO01400 | h | OF. 1ª CALEFACTOR O MECÁNICO | 0.45 | 19.85 | 8.93 |
| IC71800 | u | VÁLVULA COMPUERTA 50 mm (2") DIÁM. 16 kg/cm2, 120º ROSCAR | 1 | 32.95 | 32.95 |
| WW00400 | u | PEQUEÑO MATERIAL | 4 | 0.3 | 1.20 |
|  |  | Total |  |  | 43.08 |

**08CAV00076** u VÁLVULA DE COMPUERTA DE 65 mm ( 2 1/2") DIÁM.
Precio: 233.01
Válvula de compuerta de 65 mm (2 1/2") diámetro construida en hierro fundido, con bridas, para una presión de trabajo de hasta 16 kg/cm2, incluso contrabridas, pequeño material y montaje. Medida la cantidad ejecutada.

| Código | Ud | Descripción | Rendimiento | Precio | Importe |
|---|---|---|---|---|---|
| ATC00400 | h | CUADRILLA FORMADA POR OFICIAL 1ª INSTALADOR Y AYUDANTE | 1.2 | 38.89 | 46.67 |
| IC71900 | u | VÁLVULA COMPUERTA 65 mm (2 1/2") DIÁM. 16 kg/cm2, 120º BRIDAS | 1 | 164.09 | 164.09 |
| WW00300 | u | MATERIAL COMPLEMENTARIO O PZAS. ESPECIALES | 35 | 0.55 | 19.25 |
| WW00400 | u | PEQUEÑO MATERIAL | 10 | 0.3 | 3.00 |
|  |  | Total |  |  | 233.01 |

**08CAV00079** u VÁLVULA DE ESFERA DE 20 mm (3/4") DIÁM.
Precio: 14.55
Válvula de esfera de 20 mm (3/4") diám. construida con latón forjado, con palanca y apertura de 1/4 de vuelta, para una presión de trabajo de hasta 16 kg/cm2, incluso pequeño material y montaje. Medida la cantidad ejecutada.

| Código | Ud | Descripción | Rendimiento | Precio | Importe |
|---|---|---|---|---|---|
| TO01400 | h | OF. 1ª CALEFACTOR O MECÁNICO | 0.4 | 19.85 | 7.94 |
| IC73600 | u | VÁLVULA ESFERA 20 mm (3/4") DIÁM. 16 kg/cm2, 120º ROSCAR | 1 | 6.01 | 6.01 |
| WW00400 | u | PEQUEÑO MATERIAL | 2 | 0.3 | 0.60 |
|  |  | Total |  |  | 14.55 |

**08CAV00080** u VÁLVULA DE ESFERA DE 25 mm (1") DIÁM.
Precio: 17.55
Válvula de esfera de 25 mm (1") diám. construida con latón forjado, con palanca y apertura de 1/4 de vuelta, para una presión de trabajo de hasta 16 kg/cm2, incluso pequeño material y montaje. Medida la cantidad ejecutada.

| Código | Ud | Descripción | Rendimiento | Precio | Importe |
|---|---|---|---|---|---|
| TO01400 | h | OF. 1ª CALEFACTOR O MECÁNICO | 0.4 | 19.85 | 7.94 |
| IC73700 | u | VÁLVULA ESFERA 25 mm (1") DIÁM. 16 kg/cm2, 120º ROSCAR | 1 | 9.01 | 9.01 |
| WW00400 | u | PEQUEÑO MATERIAL | 2 | 0.3 | 0.60 |
|  |  | Total |  |  | 17.55 |

**08CAV00083** u VÁLVULA DE ESFERA DE 50 mm (2") DIÁM.
Precio: 41.3
Válvula de esfera de 50 mm (2") diám. construida con fundición de bronce, con palanca y apertura de 1/4 de vuelta, para una presión de trabajo de hasta 16 kg/cm2, incluso pequeño material y montaje. Medida la cantidad ejecutada.

| Código | Ud | Descripción | Rendimiento | Precio | Importe |
|---|---|---|---|---|---|
| TO01400 | h | OF. 1ª CALEFACTOR O MECÁNICO | 0.45 | 19.85 | 8.93 |
| IC74000 | u | VÁLVULA ESFERA 50 mm (2") DIÁM. 16 kg/cm2, 120º ROSCAR | 1 | 31.47 | 31.47 |
| WW00400 | u | PEQUEÑO MATERIAL | 3 | 0.3 | 0.90 |
|  |  | Total |  |  | 41.3 |

**08CAV00085** u VÁLVULA DE RETENCIÓN DE 25 mm (1") DIÁM.
Precio: 15.66
Válvula de retención de 25 mm (1") diámetro, construida en latón forjado, para una presión de trabajo de 16 kg/cm2, incluso pequeño material y montaje. Medida la cantidad ejecutada.

| Código | Ud | Descripción | Rendimiento | Precio | Importe |
|---|---|---|---|---|---|
| TO01400 | h | OF. 1ª CALEFACTOR O MECÁNICO | 0.4 | 19.85 | 7.94 |
| IC75100 | u | VÁLVULA RETENCIÓN 25 mm (1") DIÁM. 16 kg/cm2, 120 G | 1 | 7.12 | 7.12 |
| WW00400 | u | PEQUEÑO MATERIAL | 2 | 0.3 | 0.60 |
|  |  | Total |  |  | 15.66 |

**08CAV00087** u VÁLVULA DE RETENCIÓN DE 50 mm (2") DIÁM.
Precio: 30.16
Válvula de retención de 50 mm (2") diámetro, construida en latón forjado, para una presión de trabajo de 16 kg/cm2, incluso pequeño material y montaje. Medida la cantidad ejecutada.

| Código | Ud | Descripción | Rendimiento | Precio | Importe |
|---|---|---|---|---|---|
| TO01400 | h | OF. 1ª CALEFACTOR O MECÁNICO | 0.45 | 19.85 | 8.93 |
| IC75400 | u | VÁLVULA RETENCIÓN 50 mm (2") DIÁM. 16 kg/cm2, 120 G | 1 | 20.03 | 20.03 |
| WW00400 | u | PEQUEÑO MATERIAL | 4 | 0.3 | 1.20 |
|  |  | Total |  |  | 30.16 |

**08CAV00088** u VÁLVULA DE RETENCIÓN DE 65 mm (2 1/2") DIÁM.
Precio: 53.94
Válvula de retención de 65 mm (2 1/2") diám., construida en fundición bronce, para presión de trabajo de 16 kg/cm2, incluso pequeño material y montaje. Medida la cantidad ejecutada.

| Código | Ud | Descripción | Rendimiento | Precio | Importe |
|---|---|---|---|---|---|
| TO01400 | h | OF. 1ª CALEFACTOR O MECÁNICO | 0.6 | 19.85 | 11.91 |
| IC75500 | u | VÁLVULA RETENCIÓN 65 mm (2 1/2") DIÁM. 16 kg/cm2, 120 G | 1 | 39.03 | 39.03 |
| WW00400 | u | PEQUEÑO MATERIAL | 10 | 0.3 | 3.00 |
|  |  | Total |  |  | 53.94 |

**08CAV00100** m CANALIZ. FLUIDO FRIG. INTERIOR, 2 TUBOS 6.4X12.7 CON AISLAM. (29/02/2016)
Precio: 37.37
Canalización con fluido frigorígeno, en montaje superficial en interior, constituida por dos tuberías de cobre deshidratado, una de 6,35 mm diám. exterior(1/4"), 0,80 mm de espesor y otra de 12,70 mm diám. exterior (1/2"), 0,80 mm de espesor, ambas calorifugadas con coquilla elastomera de caucho/vinilo de coef. cond. term. 0,028 W/mºC, a 20º, de 12 y 12 mm de diametros interiores respectivamente y 13 mm de espesor, tubos unidos mediante manguitos y soldadura con varilla de aleación con un 30% de plata, p.p. de elementos de derivación 3 tubos, carga extra de gas refrigerante de alta seguridad R-410A, piezas especiales, pasamuros y elementos de sujección, pequeño material y ayudas de albañilería. Medida la longitud ejecutada.

| Código | Ud | Descripción | Rendimiento | Precio | Importe |
|---|---|---|---|---|---|
| ATC00200 | h | CUADRILLA ALBAÑILERÍA, FORMADA POR OFICIAL 2ª Y PEÓN ESP. | 0.01 | 38.25 | 0.38 |
| ATC00400 | h | CUADRILLA FORMADA POR OFICIAL 1ª INSTALADOR Y AYUDANTE | 0.22 | 38.89 | 8.56 |
| IC70250 | m | TUBO COBRE DESHIDRATADO Y RECOCIDO 6,35x0,8 mm (1/4") (material; 29/02/2016) | 1 | 1.95 | 1.95 |
| IC70400 | m | TUBO COBRE DESHIDRATADO Y RECOCIDO 12,70x0,8 mm (1/2") | 1 | 5.48 | 5.48 |
| IC81200 | u | DERIVACIÓN LÍNEA FRIGORÍFICA COBRE PARA SISTEMA VRV | 0.112 | 148.75 | 16.66 |
| IC81250 | kg | GAS REFRIGERANTE ALTA SEGURIDAD R-410A (material; 29/02/2016) | 0.07 | 8.95 | 0.63 |
| XT06300 | m | COQUILLA ESP. ELAST. CAUCHO/VINILO 0,028 W/mk 12x13 mm | 2.02 | 1.44 | 2.91 |
| WW00300 | u | MATERIAL COMPLEMENTARIO O PZAS. ESPECIALES | 0.9 | 0.55 | 0.50 |
| WW00400 | u | PEQUEÑO MATERIAL | 1 | 0.3 | 0.30 |
|  |  | Total |  |  | 37.37 |

**08CAV00105** m CANALIZ. FLUIDO FRIG. INTERIOR, 2 TUBOS 9.5X15.9 CON AISLAM. (29/02/2016)
Precio: 42.39
Canalización con fluido frigorígeno, en montaje superficial en interior, constituida por dos tuberías de cobre deshidratado, una de 9,52 mm diám. exterior(3/8"), 0,80 mm de espesor y otra de 15,87 mm diám. exterior (5/8"), 0,80 mm de espesor, ambas calorifugadas con coquilla elastomera de caucho/vinilo de coef. cond. term. 0,028 W/mºC, a 20º, de 12 y 15 mm de diametros interiores respectivamente y 19 mm de espesor, tubos unidos mediante manguitos y soldadura con varilla de aleación con un 30% de plata, p.p. de elementos de derivación 3 tubos, carga extra de gas refrigerante de alta seguridad R-410A, piezas especiales, pasamuros y elementos de sujección, pequeño material y ayudas de albañilería. Medida la longitud ejecutada.

| Código | Ud | Descripción | Rendimiento | Precio | Importe |
|---|---|---|---|---|---|
| ATC00200 | h | CUADRILLA ALBAÑILERÍA, FORMADA POR OFICIAL 2ª Y PEÓN ESP. | 0.01 | 38.25 | 0.38 |
| ATC00400 | h | CUADRILLA FORMADA POR OFICIAL 1ª INSTALADOR Y AYUDANTE | 0.22 | 38.89 | 8.56 |
| IC70300 | m | TUBO COBRE DESHIDRATADO Y RECOCIDO 9,52x0,8 mm (3/8") | 1 | 4.27 | 4.27 |
| IC70500 | m | TUBO COBRE DESHIDRATADO Y RECOCIDO 15,87x0,8 mm (5/8") | 1 | 6.47 | 6.47 |
| IC81200 | u | DERIVACIÓN LÍNEA FRIGORÍFICA COBRE PARA SISTEMA VRV | 0.112 | 148.75 | 16.66 |
| IC81250 | kg | GAS REFRIGERANTE ALTA SEGURIDAD R-410A | 0.07 | 8.95 | 0.63 |
| XT06300 | m | COQUILLA ESP. ELAST. CAUCHO/VINILO 0,028 W/mk 12x13 mm | 1.01 | 1.44 | 1.45 |
| XT06500 | m | COQUILLA ESP. ELAST. CAUCHO/VINILO 0,028 W/mk 15x19 mm | 1.01 | 3.14 | 3.17 |
| WW00300 | u | MATERIAL COMPLEMENTARIO O PZAS. ESPECIALES | 0.9 | 0.55 | 0.50 |
| WW00400 | u | PEQUEÑO MATERIAL | 1 | 0.3 | 0.30 |
|  |  | Total |  |  | 42.39 |

**08CAV00110** m CANALIZ. FLUIDO FRIG. INTERIOR, 2 TUBOS 9.5X19.1 CON AISLAM. (29/02/2016)
Precio: 47.51
Canalización con fluido frigorígeno, en montaje superficial en interior, constituida por dos tuberías de cobre deshidratado, una de 9,52 mm diám. exterior(3/8"), 0,80 mm de espesor y otra de 19,06 mm diám. exterior (3/4"), 0,80 mm de espesor, ambas calorifugadas con coquilla elastomera de caucho/vinilo de coef. cond. term. 0,028 W/mºC, a 20º, de 12 y 18 mm de diametros interiores respectivamente y 19 mm de espesor, tubos unidos mediante manguitos y soldadura con varilla de aleación con un 30% de plata, p.p. de elementos de derivación 3 tubos, carga extra de gas refrigerante de alta seguridad R-410A, piezas especiales, pasamuros y elementos de sujección, pequeño material y ayudas de albañilería. Medida la longitud ejecutada.

| Código | Ud | Descripción | Rendimiento | Precio | Importe |
|---|---|---|---|---|---|
| ATC00200 | h | CUADRILLA ALBAÑILERÍA, FORMADA POR OFICIAL 2ª Y PEÓN ESP. | 0.01 | 38.25 | 0.38 |
| ATC00400 | h | CUADRILLA FORMADA POR OFICIAL 1ª INSTALADOR Y AYUDANTE | 0.22 | 38.89 | 8.56 |
| IC70300 | m | TUBO COBRE DESHIDRATADO Y RECOCIDO 9,52x0,8 mm (3/8") | 1 | 4.27 | 4.27 |
| IC70600 | m | TUBO COBRE DESHIDRATADO Y RECOCIDO 19,06x0,8 mm (3/4") | 1 | 11.35 | 11.35 |
| IC81200 | u | DERIVACIÓN LÍNEA FRIGORÍFICA COBRE PARA SISTEMA VRV | 0.112 | 148.75 | 16.66 |
| IC81250 | kg | GAS REFRIGERANTE ALTA SEGURIDAD R-410A | 0.07 | 8.95 | 0.63 |
| XT06300 | m | COQUILLA ESP. ELAST. CAUCHO/VINILO 0,028 W/mk 12x13 mm | 1.01 | 1.44 | 1.45 |
| XT06700 | m | COQUILLA ESP. ELAST. CAUCHO/VINILO 0,028 W/mk 18x19 mm | 1.01 | 3.38 | 3.41 |
| WW00300 | u | MATERIAL COMPLEMENTARIO O PZAS. ESPECIALES | 0.9 | 0.55 | 0.50 |
| WW00400 | u | PEQUEÑO MATERIAL | 1 | 0.3 | 0.30 |
|  |  | Total |  |  | 47.51 |

**08CAV00115** m CANALIZ. FLUIDO FRIG. INTERIOR, 2 TUBOS 9.5X22.2 CON AISLAM. (29/02/2016)
Precio: 51.56
Canalización con fluido frigorígenoo, en montaje superficial en interior, constituida por dos tuberías de cobre deshidratado, una de 9,52 mm diám. exterior (3/8"), 0,80 mm de espesor, y otra de 22,23 mm diám. exterior (7/8") 0,80 mm de espesor, ambas calorifugadas con coquilla elastomera de caucho/vinilo de coef. cond. term. 0,028 W/mºC, a 20º, de 12 y 22 mm de diametros interiores respectivamente y 19 mm de espesor, tubos unidos mediante manguitos y soldadura con varilla de aleación con 30% de plata, p.p. de elementos de derivación 3 tubos, carga extra de gas refrigerante de alta seguridad R-410A, piezas especiales, pasamuros y elementos de sujección, pequeño material y ayudas de albañilería. Medida la longitud ejecutada.

| Código | Ud | Descripción | Rendimiento | Precio | Importe |
|---|---|---|---|---|---|
| ATC00200 | h | CUADRILLA ALBAÑILERÍA, FORMADA POR OFICIAL 2ª Y PEÓN ESP. | 0.01 | 38.25 | 0.38 |
| ATC00400 | h | CUADRILLA FORMADA POR OFICIAL 1ª INSTALADOR Y AYUDANTE | 0.22 | 38.89 | 8.56 |
| IC70300 | m | TUBO COBRE DESHIDRATADO Y RECOCIDO 9,52x0,8 mm (3/8") | 1 | 4.27 | 4.27 |
| IC70700 | m | TUBO COBRE DESHIDRATADO Y RECOCIDO 22,23x1 mm (7/8") | 1 | 15.09 | 15.09 |
| IC81200 | u | DERIVACIÓN LÍNEA FRIGORÍFICA COBRE PARA SISTEMA VRV | 0.112 | 148.75 | 16.66 |
| IC81250 | kg | GAS REFRIGERANTE ALTA SEGURIDAD R-410A | 0.07 | 8.95 | 0.63 |
| XT06300 | m | COQUILLA ESP. ELAST. CAUCHO/VINILO 0,028 W/mk 12x13 mm | 1.01 | 1.44 | 1.45 |
| XT06900 | m | COQUILLA ESP. ELAST. CAUCHO/VINILO 0,028 W/mk 22X19 mm | 1.01 | 3.68 | 3.72 |
| WW00300 | u | MATERIAL COMPLEMENTARIO O PZAS. ESPECIALES | 0.9 | 0.55 | 0.50 |
| WW00400 | u | PEQUEÑO MATERIAL | 1 | 0.3 | 0.30 |
|  |  | Total |  |  | 51.56 |

**08CAV00120** m CANALIZ. FLUIDO FRIG. INTERIOR, 2 TUBOS 12.7X19.1 CON AISLAM. (29/02/2016)
Precio: 48.72
Canalización con fluido frigorígeno, en montaje superficial en interior, constituida por dos tuberías de cobre deshidratado, una de 12,70 mm diám. exterior(1/2"), 0,80 mm de espesor y otra de 19,06 mm diám. exterior (3/4"), 0,80 mm de espesor, ambas calorifugadas con coquilla elastomera de caucho/vinilo de coef. cond. term. 0,028 W/mºC, a 20º, de 12 y 18 mm de diametros interiores respectivamente y 19 mm de espesor, tubos unidos mediante manguitos y soldadura con varilla de aleación con un 30% de plata, p.p. de elementos de derivación 3 tubos, carga extra de gas refrigerante de alta seguridad R-410A, piezas especiales, pasamuros y elementos de sujección, pequeño material y ayudas de albañilería. Medida la longitud ejecutada.

| Código | Ud | Descripción | Rendimiento | Precio | Importe |
|---|---|---|---|---|---|
| ATC00200 | h | CUADRILLA ALBAÑILERÍA, FORMADA POR OFICIAL 2ª Y PEÓN ESP. | 0.01 | 38.25 | 0.38 |
| ATC00400 | h | CUADRILLA FORMADA POR OFICIAL 1ª INSTALADOR Y AYUDANTE | 0.22 | 38.89 | 8.56 |
| IC70400 | m | TUBO COBRE DESHIDRATADO Y RECOCIDO 12,70x0,8 mm (1/2") | 1 | 5.48 | 5.48 |
| IC70600 | m | TUBO COBRE DESHIDRATADO Y RECOCIDO 19,06x0,8 mm (3/4") | 1 | 11.35 | 11.35 |
| IC81200 | u | DERIVACIÓN LÍNEA FRIGORÍFICA COBRE PARA SISTEMA VRV | 0.112 | 148.75 | 16.66 |
| IC81250 | kg | GAS REFRIGERANTE ALTA SEGURIDAD R-410A | 0.07 | 8.95 | 0.63 |
| XT06300 | m | COQUILLA ESP. ELAST. CAUCHO/VINILO 0,028 W/mk 12x13 mm | 1.01 | 1.44 | 1.45 |
| XT06700 | m | COQUILLA ESP. ELAST. CAUCHO/VINILO 0,028 W/mk 18x19 mm | 1.01 | 3.38 | 3.41 |
| WW00300 | u | MATERIAL COMPLEMENTARIO O PZAS. ESPECIALES | 0.9 | 0.55 | 0.50 |
| WW00400 | u | PEQUEÑO MATERIAL | 1 | 0.3 | 0.30 |
|  |  | Total |  |  | 48.72 |

**08CAV00125** m CANALIZ. FLUIDO FRIG. INTERIOR, 2 TUBOS 12.7X22.2 CON AISLAM. (29/02/2016)
Precio: 52.93
Canalización con fluido frigorígeno, en montaje superficial en interior, constituida por dos tuberías de cobre deshidratado, una de 12,70 mm diám. exterior(1/2"), 0,80 mm de espesor y otra de 22,23 mm diám. exterior (7/8"), 1,00 mm de espesor, ambas calorifugadas con coquilla elastomera de caucho/vinilo de coef. cond. term. 0,028 W/mºC, a 20º, de 12 y 22 mm de diametros interiores respectivamente y 19 mm de espesor, tubos unidos mediante manguitos y soldadura con varilla de aleación con un 30% de plata, p.p. de elementos de derivación 3 tubos, carga extra de gas refrigerante de alta seguridad R-410A, piezas especiales, pasamuros y elementos de sujección, pequeño material y ayudas de albañilería. Medida la longitud ejecutada.

| Código | Ud | Descripción | Rendimiento | Precio | Importe |
|---|---|---|---|---|---|
| ATC00200 | h | CUADRILLA ALBAÑILERÍA, FORMADA POR OFICIAL 2ª Y PEÓN ESP. | 0.01 | 38.25 | 0.38 |
| ATC00400 | h | CUADRILLA FORMADA POR OFICIAL 1ª INSTALADOR Y AYUDANTE | 0.22 | 38.89 | 8.56 |
| IC70400 | m | TUBO COBRE DESHIDRATADO Y RECOCIDO 12,70x0,8 mm (1/2") | 1 | 5.48 | 5.48 |
| IC70700 | m | TUBO COBRE DESHIDRATADO Y RECOCIDO 22,23x1 mm (7/8") | 1 | 15.09 | 15.09 |
| IC81200 | u | DERIVACIÓN LÍNEA FRIGORÍFICA COBRE PARA SISTEMA VRV | 0.112 | 148.75 | 16.66 |
| IC81250 | kg | GAS REFRIGERANTE ALTA SEGURIDAD R-410A | 0.07 | 8.95 | 0.63 |
| XT06300 | m | COQUILLA ESP. ELAST. CAUCHO/VINILO 0,028 W/mk 12x13 mm | 1.01 | 1.44 | 1.45 |
| XT06900 | m | COQUILLA ESP. ELAST. CAUCHO/VINILO 0,028 W/mk 22X19 mm | 1.01 | 3.68 | 3.72 |
| WW00300 | u | MATERIAL COMPLEMENTARIO O PZAS. ESPECIALES | 1.2 | 0.55 | 0.66 |
| WW00400 | u | PEQUEÑO MATERIAL | 1 | 0.3 | 0.30 |
|  |  | Total |  |  | 52.93 |

**08CAV00130** m CANALIZ. FLUIDO FRIG. INTERIOR, 2 TUBOS 12.7X28.6 CON AISLAM. (29/02/2016)
Precio: 64.03
Canalización con fluido frigorígeno, en montaje superficial en interior, constituida por dos tuberías de cobre deshidratado, una de 12,70 mm diám. exterior (1/2"), 0,80 mm de espesor, y otras de 28,57 mm diám. exterior (1 1/8"), 1,00 mm de espesor, ambas calorifugadas con coquilla elastomera de caucho/vinilo de coef. cond. term. 0,028 W/mºC a 20º de 12 y 28 mm de diametros interiores respectivamente y 19 mm de espesor, tubos unidos mediante manguitos y soldadura con varilla de aleación con un 30% de plata, p.p. de elementos de derivación 3 tubos, carga extra de gas refrigerante de alta seguridad R-410A, piezas especiales, pasamuros y elementos de sujección, pequeño material y ayudas de albañilería. Medida la longitud ejecutada.

| Código | Ud | Descripción | Rendimiento | Precio | Importe |
|---|---|---|---|---|---|
| ATC00200 | h | CUADRILLA ALBAÑILERÍA, FORMADA POR OFICIAL 2ª Y PEÓN ESP. | 0.02 | 38.25 | 0.77 |
| ATC00400 | h | CUADRILLA FORMADA POR OFICIAL 1ª INSTALADOR Y AYUDANTE | 0.25 | 38.89 | 9.72 |
| IC70400 | m | TUBO COBRE DESHIDRATADO Y RECOCIDO 12,70x0,8 mm (1/2") | 1 | 5.48 | 5.48 |
| IC70900 | m | TUBO COBRE DESHIDRATADO Y RECOCIDO 28,57x1,0 mm (1 1/8") | 1 | 23.36 | 23.36 |
| IC81200 | u | DERIVACIÓN LÍNEA FRIGORÍFICA COBRE PARA SISTEMA VRV | 0.112 | 148.75 | 16.66 |
| IC81250 | kg | GAS REFRIGERANTE ALTA SEGURIDAD R-410A | 0.07 | 8.95 | 0.63 |
| XT06300 | m | COQUILLA ESP. ELAST. CAUCHO/VINILO 0,028 W/mk 12x13 mm | 1.01 | 1.44 | 1.45 |
| XT07100 | m | COQUILLA ESP. ELAST. CAUCHO/VINILO 0,028 W/mk 28x19 mm | 1.01 | 4.48 | 4.52 |
| WW00300 | u | MATERIAL COMPLEMENTARIO O PZAS. ESPECIALES | 1.8 | 0.55 | 0.99 |
| WW00400 | u | PEQUEÑO MATERIAL | 1.5 | 0.3 | 0.45 |
|  |  | Total |  |  | 64.03 |

**08CAV00135** m CANALIZ. FLUIDO FRIG. INTERIOR, 2 TUBOS 15.9X28.6 CON AISLAM. (29/02/2016)
Precio: 66.74
Canalización con fluido frigorígeno, en montaje superficial en interior, constituida por dos tuberías de cobre deshidratado, una de 15,87 mm diám. exterior (5/8"), 0,80 mm de espesor y otra de 28,57 mm diám. exterior (1 1/8"), 1,00 mm de espesor, ambas calorifugadas con coquilla elastómera de caucho/vinilo de coef. cond. term. 0,028 W/mºC, a 20º de 15 y 28 mm de diametros interiores respectivamente y 19 mm de espesor, tubos unidos mediante manguitos y soldadura con varilla de aleación con un 30% de plata, p.p. de elementos de derivación 3 tubos, carga extra de gas refrigerante de alta seguridad R-410A, piezas especiales, pasamuros y elementos de sujección, pequeño material y ayudas de albañilería. Medida la longitud ejecutada.

| Código | Ud | Descripción | Rendimiento | Precio | Importe |
|---|---|---|---|---|---|
| ATC00200 | h | CUADRILLA ALBAÑILERÍA, FORMADA POR OFICIAL 2ª Y PEÓN ESP. | 0.02 | 38.25 | 0.77 |
| ATC00400 | h | CUADRILLA FORMADA POR OFICIAL 1ª INSTALADOR Y AYUDANTE | 0.25 | 38.89 | 9.72 |
| IC70500 | m | TUBO COBRE DESHIDRATADO Y RECOCIDO 15,87x0,8 mm (5/8") | 1 | 6.47 | 6.47 |
| IC70900 | m | TUBO COBRE DESHIDRATADO Y RECOCIDO 28,57x1,0 mm (1 1/8") | 1 | 23.36 | 23.36 |
| IC81200 | u | DERIVACIÓN LÍNEA FRIGORÍFICA COBRE PARA SISTEMA VRV | 0.112 | 148.75 | 16.66 |
| IC81250 | kg | GAS REFRIGERANTE ALTA SEGURIDAD R-410A | 0.07 | 8.95 | 0.63 |
| XT06500 | m | COQUILLA ESP. ELAST. CAUCHO/VINILO 0,028 W/mk 15x19 mm | 1.01 | 3.14 | 3.17 |
| XT07100 | m | COQUILLA ESP. ELAST. CAUCHO/VINILO 0,028 W/mk 28x19 mm | 1.01 | 4.48 | 4.52 |
| WW00300 | u | MATERIAL COMPLEMENTARIO O PZAS. ESPECIALES | 1.8 | 0.55 | 0.99 |
| WW00400 | u | PEQUEÑO MATERIAL | 1.5 | 0.3 | 0.45 |
|  |  | Total |  |  | 66.74 |

**08CAV00140** m CANALIZ. FLUIDO FRIG. INTERIOR, 2 TUBOS 15.9X34.9 CON AISLAM. (29/02/2016)
Precio: 81.11
Canalización con fluido frigorígeno, en montaje superficial en interior, constituida por dos tuberías de cobre deshidratado, una de 15,87 mm diám. exterior (5/8"), 0,80 mm de espesor, y otra de 34,92 mm diám. exterior (1 3/8"), 1,25 mm de espesor, ambas colorifugadas con coquilla elastómera de caucho/vinilo de coef. cond. term. 0,028 W/mºC a 20º de 15 y 35 mm de diametros interiores respectivamente y de 19 mm de espesor, tubos unidos mediante manguito y soldadura con varilla de aleación con un 30% de plata, p.p. de elementos de derivación 3 tubos, carga extra de gas refrigerante de alta seguridad R-410A, piezas especiales, pasamuros y elementos de sujección, pequeño material y ayudas de albañilería. Medida la longitud ejecutada.

| Código | Ud | Descripción | Rendimiento | Precio | Importe |
|---|---|---|---|---|---|
| ATC00200 | h | CUADRILLA ALBAÑILERÍA, FORMADA POR OFICIAL 2ª Y PEÓN ESP. | 0.02 | 38.25 | 0.77 |
| ATC00400 | h | CUADRILLA FORMADA POR OFICIAL 1ª INSTALADOR Y AYUDANTE | 0.3 | 38.89 | 11.67 |
| IC70500 | m | TUBO COBRE DESHIDRATADO Y RECOCIDO 15,87x0,8 mm (5/8") | 1 | 6.47 | 6.47 |
| IC71000 | m | TUBO COBRE DESHIDRATADO Y RECOCIDO 34,92x1,25 mm (1 3/8") | 1 | 34.96 | 34.96 |
| IC81200 | u | DERIVACIÓN LÍNEA FRIGORÍFICA COBRE PARA SISTEMA VRV | 0.112 | 148.75 | 16.66 |
| IC81250 | kg | GAS REFRIGERANTE ALTA SEGURIDAD R-410A | 0.07 | 8.95 | 0.63 |
| XT06500 | m | COQUILLA ESP. ELAST. CAUCHO/VINILO 0,028 W/mk 15x19 mm | 1.01 | 3.14 | 3.17 |
| XT07300 | m | COQUILLA ESP. ELAST. CAUCHO/VINILO 0,028 W/mk 35x19 mm | 1.01 | 4.92 | 4.97 |
| WW00300 | u | MATERIAL COMPLEMENTARIO O PZAS. ESPECIALES | 2.2 | 0.55 | 1.21 |
| WW00400 | u | PEQUEÑO MATERIAL | 2 | 0.3 | 0.60 |
|  |  | Total |  |  | 81.11 |

**08CAV00145** m CANALIZ. FLUIDO FRIG. INTERIOR, 2 TUBOS 19.1X28.6 CON AISLAM. (29/02/2016)
Precio: 69.67
Canalización con fluido frigorígeno, en montaje superficial en interior, constituida por dos tuberías de cobre deshidratado, una de 19,06 mm diám. exterior (3/4"), 0,80 mm de espesor, y otra de 28,57 mm diám. exterior (1 1/8"), 1,00 mm de espesor, ambas colorifugadas con coquilla elastómera de caucho/vinilo de coef. cond. term. 0,028 W/mºC a 20º de 18 y 28 mm de diametros interiores respectivamente y de 19 mm de espesor, tubos unidos mediante manguito y soldadura con varilla de aleación con un 30% de plata, p.p. de elementos de derivación 3 tubos, carga extra de gas refrigerante de alta seguridad R-410A, piezas especiales, pasamuros y elementos de sujección, pequeño material y ayudas de albañilería. Medida la longitud ejecutada.

| Código | Ud | Descripción | Rendimiento | Precio | Importe |
|---|---|---|---|---|---|
| ATC00200 | h | CUADRILLA ALBAÑILERÍA, FORMADA POR OFICIAL 2ª Y PEÓN ESP. | 0.01 | 38.25 | 0.38 |
| ATC00400 | h | CUADRILLA FORMADA POR OFICIAL 1ª INSTALADOR Y AYUDANTE | 0.22 | 38.89 | 8.56 |
| IC70600 | m | TUBO COBRE DESHIDRATADO Y RECOCIDO 19,06x0,8 mm (3/4") | 1 | 11.35 | 11.35 |
| IC70900 | m | TUBO COBRE DESHIDRATADO Y RECOCIDO 28,57x1,0 mm (1 1/8") | 1 | 23.36 | 23.36 |
| IC81200 | u | DERIVACIÓN LÍNEA FRIGORÍFICA COBRE PARA SISTEMA VRV | 0.112 | 148.75 | 16.66 |
| IC81250 | kg | GAS REFRIGERANTE ALTA SEGURIDAD R-410A | 0.07 | 8.95 | 0.63 |
| XT06700 | m | COQUILLA ESP. ELAST. CAUCHO/VINILO 0,028 W/mk 18x19 mm | 1.01 | 3.38 | 3.41 |
| XT07100 | m | COQUILLA ESP. ELAST. CAUCHO/VINILO 0,028 W/mk 28x19 mm | 1.01 | 4.48 | 4.52 |
| WW00300 | u | MATERIAL COMPLEMENTARIO O PZAS. ESPECIALES | 0.9 | 0.55 | 0.50 |
| WW00400 | u | PEQUEÑO MATERIAL | 1 | 0.3 | 0.30 |
|  |  | Total |  |  | 69.67 |

**08CAV00150** m CANALIZ. FLUIDO FRIG. INTERIOR, 2 TUBOS 19.1X34.9 CON AISLAM. (29/02/2016)
Precio: 81.72
Canalización con fluido frigorígeno, en montaje superficial en interior, constituida por dos tuberías de cobre deshidratado, una de 19,06 mm diám. exterior (3/4"), 0,80 mm de espesor, y otra de 28,57 mm diám. exterior (1 3/8"), 1,25 mm de espesor, ambas colorifugadas con coquilla elastómera de caucho/vinilo de coef. cond. term. 0,028 W/mºC a 20º de 18 y 35 de mm diametros interiores respectivamente y de 19 mm de espesor, tubos unidos mediante manguito y soldadura con varilla de aleación con un 30% de plata, p.p. de elementos de derivación 3 tubos, carga extra de gas refrigerante de alta seguridad R-410A, piezas especiales, pasamuros y elementos de sujección, pequeño material y ayudas de albañilería. Medida la longitud ejecutada.

| Código | Ud | Descripción | Rendimiento | Precio | Importe |
|---|---|---|---|---|---|
| ATC00200 | h | CUADRILLA ALBAÑILERÍA, FORMADA POR OFICIAL 2ª Y PEÓN ESP. | 0.01 | 38.25 | 0.38 |
| ATC00400 | h | CUADRILLA FORMADA POR OFICIAL 1ª INSTALADOR Y AYUDANTE | 0.22 | 38.89 | 8.56 |
| IC70600 | m | TUBO COBRE DESHIDRATADO Y RECOCIDO 19,06x0,8 mm (3/4") | 1 | 11.35 | 11.35 |
| IC71000 | m | TUBO COBRE DESHIDRATADO Y RECOCIDO 34,92x1,25 mm (1 3/8") | 1 | 34.96 | 34.96 |
| IC81200 | u | DERIVACIÓN LÍNEA FRIGORÍFICA COBRE PARA SISTEMA VRV | 0.112 | 148.75 | 16.66 |
| IC81250 | kg | GAS REFRIGERANTE ALTA SEGURIDAD R-410A | 0.07 | 8.95 | 0.63 |
| XT06700 | m | COQUILLA ESP. ELAST. CAUCHO/VINILO 0,028 W/mk 18x19 mm | 1.01 | 3.38 | 3.41 |
| XT07300 | m | COQUILLA ESP. ELAST. CAUCHO/VINILO 0,028 W/mk 35x19 mm | 1.01 | 4.92 | 4.97 |
| WW00300 | u | MATERIAL COMPLEMENTARIO O PZAS. ESPECIALES | 0.9 | 0.55 | 0.50 |
| WW00400 | u | PEQUEÑO MATERIAL | 1 | 0.3 | 0.30 |
|  |  | Total |  |  | 81.72 |

**08CAV00155** m CANALIZ. FLUIDO FRIG. INTERIOR, 2 TUBOS 22.2X34.9 CON AISLAM. (29/02/2016)
Precio: 85.77
Canalización con fluido frigorígeno, en montaje superficial en interior, constituida por dos tuberías de cobre deshidratado, una de 22,23 mm diám. exterior (7/8"), 1,00 mm de espesor, y otra de 34,92 mm diám. exterior (1 3/8"), 1,25 mm de espesor, ambas colorifugadas con coquilla elastómera de caucho/vinilo de coef. cond. term. 0,028 W/mºC a 20º de 22 y 35 mm de diametros interiores respectivamente y de 19 mm de espesor, tubos unidos mediante manguito y soldadura con varilla de aleación con un 30% de plata, p.p. de elementos de derivación 3 tubos, carga extra de gas refrigerante de alta seguridad R-410A, piezas especiales, pasamuros y elementos de sujección, pequeño material y ayudas de albañilería. Medida la longitud ejecutada.

| Código | Ud | Descripción | Rendimiento | Precio | Importe |
|---|---|---|---|---|---|
| ATC00200 | h | CUADRILLA ALBAÑILERÍA, FORMADA POR OFICIAL 2ª Y PEÓN ESP. | 0.01 | 38.25 | 0.38 |
| ATC00400 | h | CUADRILLA FORMADA POR OFICIAL 1ª INSTALADOR Y AYUDANTE | 0.22 | 38.89 | 8.56 |
| IC70700 | m | TUBO COBRE DESHIDRATADO Y RECOCIDO 22,23x1 mm (7/8") | 1 | 15.09 | 15.09 |
| IC71000 | m | TUBO COBRE DESHIDRATADO Y RECOCIDO 34,92x1,25 mm (1 3/8") | 1 | 34.96 | 34.96 |
| IC81200 | u | DERIVACIÓN LÍNEA FRIGORÍFICA COBRE PARA SISTEMA VRV | 0.112 | 148.75 | 16.66 |
| IC81250 | kg | GAS REFRIGERANTE ALTA SEGURIDAD R-410A | 0.07 | 8.95 | 0.63 |
| XT06900 | m | COQUILLA ESP. ELAST. CAUCHO/VINILO 0,028 W/mk 22X19 mm | 1.01 | 3.68 | 3.72 |
| XT07300 | m | COQUILLA ESP. ELAST. CAUCHO/VINILO 0,028 W/mk 35x19 mm | 1.01 | 4.92 | 4.97 |
| WW00300 | u | MATERIAL COMPLEMENTARIO O PZAS. ESPECIALES | 0.9 | 0.55 | 0.50 |
| WW00400 | u | PEQUEÑO MATERIAL | 1 | 0.3 | 0.30 |
|  |  | Total |  |  | 85.77 |

**08CAV00170** m CANALIZ. FLUIDO FRIG. EXT. 2 TUBOS 9.5X19.1 AISLAM. PROT. MEC. (29/02/2016)
Precio: 86.84
Canalización con fluido frigorígeno, en montaje superficial en exterior, constituida por dos tuberías de cobre deshidratado, una de 9,52 mm diám. exterior(3/8"), 0,80 mm de espesor y otra de 19,06 mm diám. exterior (3/4"), 0,80 mm de espesor, ambas calorifugadas con coquilla elastomera de caucho/vinilo de coef. cond. term. 0,028 W/mºC, a 20º, de 12 y 18 mm de diametros interiores respectivamente y 19 mm de espesor, tubos unidos mediante manguitos y soldadura con varilla de aleación con un 30% de plata, p.p. de elementos de derivación 3 tubos, carga extra de gas refrigerante de alta seguridad R-410A, piezas especiales, pasamuros y elementos de sujección, pequeño material y ayudas de albañilería. Medida la longitud ejecutada.

| Código | Ud | Descripción | Rendimiento | Precio | Importe |
|---|---|---|---|---|---|
| ATC00200 | h | CUADRILLA ALBAÑILERÍA, FORMADA POR OFICIAL 2ª Y PEÓN ESP. | 0.01 | 38.25 | 0.38 |
| ATC00400 | h | CUADRILLA FORMADA POR OFICIAL 1ª INSTALADOR Y AYUDANTE | 0.22 | 38.89 | 8.56 |
| TO01600 | h | OF. 1ª CERRAJERO-CHAPISTA | 1.567 | 19.85 | 31.10 |
| IC70300 | m | TUBO COBRE DESHIDRATADO Y RECOCIDO 9,52x0,8 mm (3/8") | 1 | 4.27 | 4.27 |
| IC70600 | m | TUBO COBRE DESHIDRATADO Y RECOCIDO 19,06x0,8 mm (3/4") | 1 | 11.35 | 11.35 |
| IC81200 | u | DERIVACIÓN LÍNEA FRIGORÍFICA COBRE PARA SISTEMA VRV | 0.112 | 148.75 | 16.66 |
| IC81250 | kg | GAS REFRIGERANTE ALTA SEGURIDAD R-410A | 0.07 | 8.95 | 0.63 |
| XT06300 | m | COQUILLA ESP. ELAST. CAUCHO/VINILO 0,028 W/mk 12x13 mm | 1.01 | 1.44 | 1.45 |
| XT06700 | m | COQUILLA ESP. ELAST. CAUCHO/VINILO 0,028 W/mk 18x19 mm | 1.01 | 3.38 | 3.41 |
| XT80600 | m | RECUBRIMIENTO ALUMINIO PROT. 14mm DIAM. (material; 29/02/2016) | 1.01 | 3.15 | 3.18 |
| XT80610 | m | RECUBRIMIENTO ALUMINIO PROT. 20mm DIAM. (material; 29/02/2016) | 1.01 | 5 | 5.05 |
| WW00300 | u | MATERIAL COMPLEMENTARIO O PZAS. ESPECIALES | 0.9 | 0.55 | 0.50 |
| WW00400 | u | PEQUEÑO MATERIAL | 1 | 0.3 | 0.30 |
|  |  | Total |  |  | 86.84 |

**08CAV00175** m CANALIZ. FLUIDO FRIG. EXT. 2 TUBOS 9.5X22.2 AISLAM. PROT. MEC. (29/02/2016)
Precio: 106.41
Canalización con fluido frigorígeno, en montaje superficial en exterior, constituida por dos tuberías de cobre deshidratado, una de 9,52 mm diám. exterior (3/8"), 0,80 mm de espesor, y otra de 22.23 mm diám. exterior (7/8") 0,80 mm de espesor, ambas calorifugadas con coquilla elastomera de caucho/vinilo de coef. cond. term. 0,028 W/mºC, a 20º, de 12 y 22 mm de diametros interiores respectivamente y 19 mm de espesor con terminación en chapa de aluminio para protección, tubos unidos mediante manguitos y soldadura con varilla de aleación con 30% de plata, p.p. de elementos de derivación 3 tubos, carga extra de gas refrigerante de alta seguridad R-410A, piezas especiales, pasamuros y elementos de sujección, pequeño material y ayudas de albañilería. Medida la longitud ejecutada.

| Código | Ud | Descripción | Rendimiento | Precio | Importe |
|---|---|---|---|---|---|
| ATC00200 | h | CUADRILLA ALBAÑILERÍA, FORMADA POR OFICIAL 2ª Y PEÓN ESP. | 0.01 | 38.25 | 0.38 |
| ATC00400 | h | CUADRILLA FORMADA POR OFICIAL 1ª INSTALADOR Y AYUDANTE | 0.22 | 38.89 | 8.56 |
| TO01600 | h | OF. 1ª CERRAJERO-CHAPISTA | 2.351 | 19.85 | 46.67 |
| IC70300 | m | TUBO COBRE DESHIDRATADO Y RECOCIDO 9,52x0,8 mm (3/8") | 1 | 4.27 | 4.27 |
| IC70700 | m | TUBO COBRE DESHIDRATADO Y RECOCIDO 22,23x1 mm (7/8") | 1 | 15.09 | 15.09 |
| IC81200 | u | DERIVACIÓN LÍNEA FRIGORÍFICA COBRE PARA SISTEMA VRV | 0.112 | 148.75 | 16.66 |
| IC81250 | kg | GAS REFRIGERANTE ALTA SEGURIDAD R-410A | 0.07 | 8.95 | 0.63 |
| XT06300 | m | COQUILLA ESP. ELAST. CAUCHO/VINILO 0,028 W/mk 12x13 mm | 1.01 | 1.44 | 1.45 |
| XT06900 | m | COQUILLA ESP. ELAST. CAUCHO/VINILO 0,028 W/mk 22X19 mm | 1.01 | 3.68 | 3.72 |
| XT80590 | m | RECUBRIMIENTO ALUMINIO PROT. 12mm DIAM. (material; 29/02/2016) | 1.01 | 2.7 | 2.73 |
| XT80620 | m | RECUBRIMIENTO ALUMINIO PROT. 24mm DIAM. (material; 29/02/2016) | 1.01 | 5.4 | 5.45 |
| WW00300 | u | MATERIAL COMPLEMENTARIO O PZAS. ESPECIALES | 0.9 | 0.55 | 0.50 |
| WW00400 | u | PEQUEÑO MATERIAL | 1 | 0.3 | 0.30 |
|  |  | Total |  |  | 106.41 |

**08CAV00180** m CANALIZ. FLUIDO FRIG. EXT. 2 TUBOS 12.7X28.6 AISLAM. PROT. MEC. (29/02/2016)
Precio: 111.74
Canalización con fluido frigorígeno, en montaje superficial en exterior, constituida por dos tuberías de cobre deshidratado, una de 12,70 mm diám. exterior (1/2"), 0,80 mm de espesor, y otras de 28,57 mm diám. exterior (1 1/8"), 1,00 mm de espesor, ambas calorifugadas con coquilla elastomera de caucho/vinilo de coef. cond. term. 0,028 W/mºC a 20º de 12 y 28 mm de diametros interiores respectivamente y 19 mm de espesor con terminación en chapa de aluminio para protección, tubos unidos mediante manguitos y soldadura con varilla de aleación con un 30% de plata, p.p. de elementos de derivación 3 tubos, carga extra de gas refrigerante de alta seguridad R-410A, piezas especiales, pasamuros y elementos de sujección, pequeño material y ayudas de albañilería. Medida la longitud ejecutada.

| Código | Ud | Descripción | Rendimiento | Precio | Importe |
|---|---|---|---|---|---|
| ATC00200 | h | CUADRILLA ALBAÑILERÍA, FORMADA POR OFICIAL 2ª Y PEÓN ESP. | 0.02 | 38.25 | 0.77 |
| ATC00400 | h | CUADRILLA FORMADA POR OFICIAL 1ª INSTALADOR Y AYUDANTE | 0.25 | 38.89 | 9.72 |
| TO01600 | h | OF. 1ª CERRAJERO-CHAPISTA | 1.923 | 19.85 | 38.17 |
| IC70400 | m | TUBO COBRE DESHIDRATADO Y RECOCIDO 12,70x0,8 mm (1/2") | 1 | 5.48 | 5.48 |
| IC70900 | m | TUBO COBRE DESHIDRATADO Y RECOCIDO 28,57x1,0 mm (1 1/8") | 1 | 23.36 | 23.36 |
| IC81200 | u | DERIVACIÓN LÍNEA FRIGORÍFICA COBRE PARA SISTEMA VRV | 0.112 | 148.75 | 16.66 |
| IC81250 | kg | GAS REFRIGERANTE ALTA SEGURIDAD R-410A | 0.07 | 8.95 | 0.63 |
| XT06300 | m | COQUILLA ESP. ELAST. CAUCHO/VINILO 0,028 W/mk 12x13 mm | 1.01 | 1.44 | 1.45 |
| XT07100 | m | COQUILLA ESP. ELAST. CAUCHO/VINILO 0,028 W/mk 28x19 mm | 1.01 | 4.48 | 4.52 |
| XT80600 | m | RECUBRIMIENTO ALUMINIO PROT. 14mm DIAM. | 1.01 | 3.15 | 3.18 |
| XT80630 | m | RECUBRIMIENTO ALUMINIO PROT. 30mm DIAM. (material; 29/02/2016) | 1.01 | 6.3 | 6.36 |
| WW00300 | u | MATERIAL COMPLEMENTARIO O PZAS. ESPECIALES | 1.8 | 0.55 | 0.99 |
| WW00400 | u | PEQUEÑO MATERIAL | 1.5 | 0.3 | 0.45 |
|  |  | Total |  |  | 111.74 |

**08CAV00185** m CANALIZ. FLUIDO FRIG. EXT. 2 TUBOS 15.9X28.6 AISLAM. PROT. MEC. (29/02/2016)
Precio: 112.7
Canalización con fluido frigorígeno, en montaje superficial en exterior, constituida por dos tuberías de cobre deshidratado, una de 15,87 mm diám. exterior (5/8"), 0,80 mm de espesor y otra de 28,57 mm diám. exterior (1 1/8"), 1,00 mm de espesor, ambas calorifugadas con coquilla elastómera de caucho/vinilo de coef. cond. term. 0,028 W/mºC, a 20º de 15 y 28 mm de diametros interiores respectivamente y 19 mm de espesor con terminación en chapa de aluminio para protección, tubos unidos mediante manguitos y soldadura con varilla de aleación con un 30% de plata, p.p. de elementos de derivación 3 tubos, carga extra de gas refrigerante de alta seguridad R-410A, piezas especiales, pasamuros y elementos de sujección, pequeño material y ayudas de albañilería. Medida la longitud ejecutada.

| Código | Ud | Descripción | Rendimiento | Precio | Importe |
|---|---|---|---|---|---|
| ATC00200 | h | CUADRILLA ALBAÑILERÍA, FORMADA POR OFICIAL 2ª Y PEÓN ESP. | 0.02 | 38.25 | 0.77 |
| ATC00400 | h | CUADRILLA FORMADA POR OFICIAL 1ª INSTALADOR Y AYUDANTE | 0.25 | 38.89 | 9.72 |
| TO01600 | h | OF. 1ª CERRAJERO-CHAPISTA | 1.8 | 19.85 | 35.73 |
| IC70500 | m | TUBO COBRE DESHIDRATADO Y RECOCIDO 15,87x0,8 mm (5/8") | 1 | 6.47 | 6.47 |
| IC70900 | m | TUBO COBRE DESHIDRATADO Y RECOCIDO 28,57x1,0 mm (1 1/8") | 1 | 23.36 | 23.36 |
| IC81200 | u | DERIVACIÓN LÍNEA FRIGORÍFICA COBRE PARA SISTEMA VRV | 0.112 | 148.75 | 16.66 |
| IC81250 | kg | GAS REFRIGERANTE ALTA SEGURIDAD R-410A | 0.07 | 8.95 | 0.63 |
| XT06500 | m | COQUILLA ESP. ELAST. CAUCHO/VINILO 0,028 W/mk 15x19 mm | 1.01 | 3.14 | 3.17 |
| XT07100 | m | COQUILLA ESP. ELAST. CAUCHO/VINILO 0,028 W/mk 28x19 mm | 1.01 | 4.48 | 4.52 |
| XT80605 | m | RECUBRIMIENTO ALUMINIO PROT. 17mm DIAM. (material; 29/02/2016) | 1.01 | 3.83 | 3.87 |
| XT80630 | m | RECUBRIMIENTO ALUMINIO PROT. 30mm DIAM. | 1.01 | 6.3 | 6.36 |
| WW00300 | u | MATERIAL COMPLEMENTARIO O PZAS. ESPECIALES | 1.8 | 0.55 | 0.99 |
| WW00400 | u | PEQUEÑO MATERIAL | 1.5 | 0.3 | 0.45 |
|  |  | Total |  |  | 112.7 |

###### 08CAW Varios

**08CAW00001** m CIRCUITO DE DOS CONDUCTORES DE 1,5 mm2
Precio: 3.5
Circuito instalado con cable de cobre de dos conductores de 1,5 mm2, de sección nominal, empotrado y aislado con tubo de PVC flexible de 13 mm de diámetro, incluso p.p. de cajas de derivación y ayudas de albañilería. Medida la longitud ejecutada.

| Código | Ud | Descripción | Rendimiento | Precio | Importe |
|---|---|---|---|---|---|
| TO01800 | h | OF. 1ª ELECTRICISTA | 0.05 | 19.85 | 0.99 |
| TO02100 | h | OFICIAL 1ª | 0.05 | 19.85 | 0.99 |
| IE01900 | m | CABLE COBRE 1x1,5 mm2 H07V-K | 2 | 0.52 | 1.04 |
| IE11900 | m | TUBO PVC FLEXIBLE CORRUGADO DIÁM. 13 mm | 1.01 | 0.16 | 0.16 |
| WW00300 | u | MATERIAL COMPLEMENTARIO O PZAS. ESPECIALES | 0.3 | 0.55 | 0.17 |
| WW00400 | u | PEQUEÑO MATERIAL | 0.5 | 0.3 | 0.15 |
|  |  | Total |  |  | 3.5 |

**08CAW00002** m CIRCUITO DE TRES CONDUCTORES DE 1,5 mm2
Precio: 4.02
Circuito instalado con cable de cobre de tres conductores de 1,5 mm2, de sección nominal, empotrado y aislado con tubo de PVC flexible de 13 mm de diámetro, incluso p.p. de cajas de derivación y ayudas de albañilería. Medida la longitud ejecutada.

| Código | Ud | Descripción | Rendimiento | Precio | Importe |
|---|---|---|---|---|---|
| TO01800 | h | OF. 1ª ELECTRICISTA | 0.05 | 19.85 | 0.99 |
| TO02100 | h | OFICIAL 1ª | 0.05 | 19.85 | 0.99 |
| IE01900 | m | CABLE COBRE 1x1,5 mm2 H07V-K | 3 | 0.52 | 1.56 |
| IE11900 | m | TUBO PVC FLEXIBLE CORRUGADO DIÁM. 13 mm | 1.01 | 0.16 | 0.16 |
| WW00300 | u | MATERIAL COMPLEMENTARIO O PZAS. ESPECIALES | 0.3 | 0.55 | 0.17 |
| WW00400 | u | PEQUEÑO MATERIAL | 0.5 | 0.3 | 0.15 |
|  |  | Total |  |  | 4.02 |

**08CAW00003** m CIRCUITO DE CUATRO CONDUCTORES DE 1,5 mm2
Precio: 4.54
Circuito instalado con cable de cobre de cuatro conductores de 1,5 mm2, de sección nominal, empotrado y aislado con tubo de PVC flexible de 13 mm de diámetro, incluso p.p. de cajas de derivación y ayudas de albañilería. Medida la longitud ejecutada.

| Código | Ud | Descripción | Rendimiento | Precio | Importe |
|---|---|---|---|---|---|
| TO01800 | h | OF. 1ª ELECTRICISTA | 0.05 | 19.85 | 0.99 |
| TO02100 | h | OFICIAL 1ª | 0.05 | 19.85 | 0.99 |
| IE01900 | m | CABLE COBRE 1x1,5 mm2 H07V-K | 4 | 0.52 | 2.08 |
| IE11900 | m | TUBO PVC FLEXIBLE CORRUGADO DIÁM. 13 mm | 1.01 | 0.16 | 0.16 |
| WW00300 | u | MATERIAL COMPLEMENTARIO O PZAS. ESPECIALES | 0.3 | 0.55 | 0.17 |
| WW00400 | u | PEQUEÑO MATERIAL | 0.5 | 0.3 | 0.15 |
|  |  | Total |  |  | 4.54 |

**08CAW00004** m CIRCUITO DE CINCO CONDUCTORES DE 1,5 mm2
Precio: 5.51
Circuito instalado con cable de cobre de cinco conductores de 1,5 mm2, de sección nominal, empotrado y aislado con tubo de PVC flexible de 16 mm de diámetro, incluso p.p. de cajas de derivación y ayudas de albañilería. Medida la longitud ejecutada.

| Código | Ud | Descripción | Rendimiento | Precio | Importe |
|---|---|---|---|---|---|
| TO01800 | h | OF. 1ª ELECTRICISTA | 0.07 | 19.85 | 1.39 |
| TO02100 | h | OFICIAL 1ª | 0.05 | 19.85 | 0.99 |
| IE01900 | m | CABLE COBRE 1x1,5 mm2 H07V-K | 5 | 0.52 | 2.60 |
| IE12000 | m | TUBO PVC FLEXIBLE CORRUGADO DIÁM. 16 mm | 1.01 | 0.21 | 0.21 |
| WW00300 | u | MATERIAL COMPLEMENTARIO O PZAS. ESPECIALES | 0.3 | 0.55 | 0.17 |
| WW00400 | u | PEQUEÑO MATERIAL | 0.5 | 0.3 | 0.15 |
|  |  | Total |  |  | 5.51 |

**08CAW00005** m CIRCUITO DE SEIS CONDUCTORES DE 1,5 mm2
Precio: 6.43
Circuito instalado con cable de cobre de seis conductores de 1,5 mm2, de sección nominal, empotrado y aislado con tubo de PVC flexible de 16 mm de diámetro, incluso p.p. de cajas de derivación y ayudas de albañilería. Medida la longitud ejecutada.

| Código | Ud | Descripción | Rendimiento | Precio | Importe |
|---|---|---|---|---|---|
| TO01800 | h | OF. 1ª ELECTRICISTA | 0.09 | 19.85 | 1.79 |
| TO02100 | h | OFICIAL 1ª | 0.05 | 19.85 | 0.99 |
| IE01900 | m | CABLE COBRE 1x1,5 mm2 H07V-K | 6 | 0.52 | 3.12 |
| IE12000 | m | TUBO PVC FLEXIBLE CORRUGADO DIÁM. 16 mm | 1.01 | 0.21 | 0.21 |
| WW00300 | u | MATERIAL COMPLEMENTARIO O PZAS. ESPECIALES | 0.3 | 0.55 | 0.17 |
| WW00400 | u | PEQUEÑO MATERIAL | 0.5 | 0.3 | 0.15 |
|  |  | Total |  |  | 6.43 |

**08CAW00007** m CIRCUITO DE SIETE CONDUCTORES DE 1,5 mm2
Precio: 6.95
Circuito instalado con cable de cobre de siete conductores de 1,5 mm2, de sección nominal, empotrado y aislado con tubo de PVC flexible de 16 mm de diámetro, incluso p.p. de cajas de derivación y ayudas de albañilería. Medida la longitud ejecutada.

| Código | Ud | Descripción | Rendimiento | Precio | Importe |
|---|---|---|---|---|---|
| TO01800 | h | OF. 1ª ELECTRICISTA | 0.09 | 19.85 | 1.79 |
| TO02100 | h | OFICIAL 1ª | 0.05 | 19.85 | 0.99 |
| IE01900 | m | CABLE COBRE 1x1,5 mm2 H07V-K | 7 | 0.52 | 3.64 |
| IE12000 | m | TUBO PVC FLEXIBLE CORRUGADO DIÁM. 16 mm | 1.01 | 0.21 | 0.21 |
| WW00300 | u | MATERIAL COMPLEMENTARIO O PZAS. ESPECIALES | 0.3 | 0.55 | 0.17 |
| WW00400 | u | PEQUEÑO MATERIAL | 0.5 | 0.3 | 0.15 |
|  |  | Total |  |  | 6.95 |

**08CAW00011** m CIRCUITO MONOFÁSICO DE DOS CONDUCTORES DE 1,5 mm2
Precio: 4.65
Circuito monofásico, instalado con cable de cobre de dos conductores de 1,5 mm2 de sección nominal, aislado con tubo de PVC rígido de 13 mm de diámetro y 1 mm de pared, en montaje superficial, incluso p.p. de cajas de derivación, grapas, piezas especiales y ayudas de albañilería. Medida la longitud ejecutada.

| Código | Ud | Descripción | Rendimiento | Precio | Importe |
|---|---|---|---|---|---|
| TO01800 | h | OF. 1ª ELECTRICISTA | 0.1 | 19.85 | 1.99 |
| TP00100 | h | PEÓN ESPECIAL | 0.02 | 18.9 | 0.38 |
| IE01900 | m | CABLE COBRE 1x1,5 mm2 H07V-K | 2 | 0.52 | 1.04 |
| IE12500 | m | TUBO PVC RIGIDO DIÁM. 13 mm | 1.01 | 0.81 | 0.82 |
| WW00300 | u | MATERIAL COMPLEMENTARIO O PZAS. ESPECIALES | 0.6 | 0.55 | 0.33 |
| WW00400 | u | PEQUEÑO MATERIAL | 0.3 | 0.3 | 0.09 |
|  |  | Total |  |  | 4.65 |

**08CAW00012** m CIRCUITO MONOFÁSICO DE TRES CONDUCTORES DE 1,5 mm2
Precio: 5.17
Circuito monofásico, instalado con cable de cobre de tres conductores de 1,5 mm2 de sección nominal. aislado con tubo de PVC rígido de 13 mm de diámetro y 1 mm de pared, en montaje superficial, incluso p.p. de cajas de derivación, grapas, piezas especiales y ayudas de albañilería. Medida la longitud ejecutada.

| Código | Ud | Descripción | Rendimiento | Precio | Importe |
|---|---|---|---|---|---|
| TO01800 | h | OF. 1ª ELECTRICISTA | 0.1 | 19.85 | 1.99 |
| TP00100 | h | PEÓN ESPECIAL | 0.02 | 18.9 | 0.38 |
| IE01900 | m | CABLE COBRE 1x1,5 mm2 H07V-K | 3 | 0.52 | 1.56 |
| IE12500 | m | TUBO PVC RIGIDO DIÁM. 13 mm | 1.01 | 0.81 | 0.82 |
| WW00300 | u | MATERIAL COMPLEMENTARIO O PZAS. ESPECIALES | 0.6 | 0.55 | 0.33 |
| WW00400 | u | PEQUEÑO MATERIAL | 0.3 | 0.3 | 0.09 |
|  |  | Total |  |  | 5.17 |

**08CAW00013** m CIRCUITO MONOFÁSICO DE CUATRO CONDUCTORES DE 1,5 mm2
Precio: 5.69
Circuito monofásico, instalado con cable de cobre de cuatro conductores de 1,5 mm2 de sección nominal, aislado con tubo de PVC rígido de 13 mm de diámetro y 1 mm de pared, en montaje superficial, incluso p.p. de cajas de derivación, grapas, piezas especiales y ayudas de albañilería. Medida la longitud ejecutada.

| Código | Ud | Descripción | Rendimiento | Precio | Importe |
|---|---|---|---|---|---|
| TO01800 | h | OF. 1ª ELECTRICISTA | 0.1 | 19.85 | 1.99 |
| TP00100 | h | PEÓN ESPECIAL | 0.02 | 18.9 | 0.38 |
| IE01900 | m | CABLE COBRE 1x1,5 mm2 H07V-K | 4 | 0.52 | 2.08 |
| IE12500 | m | TUBO PVC RIGIDO DIÁM. 13 mm | 1.01 | 0.81 | 0.82 |
| WW00300 | u | MATERIAL COMPLEMENTARIO O PZAS. ESPECIALES | 0.6 | 0.55 | 0.33 |
| WW00400 | u | PEQUEÑO MATERIAL | 0.3 | 0.3 | 0.09 |
|  |  | Total |  |  | 5.69 |

**08CAW00014** m CIRCUITO MONOFÁSICO DE CINCO CONDUCTORES DE 1,5 mm2
Precio: 4.13
Circuito monofásico, instalado con cable de cobre de cinco conductores de 1,5 mm2 de sección nominal, aislado con tubo de PVC rígido de 13 mm de diámetro y 1 mm de pared, en montaje superficial, incluso p.p. de cajas de derivación, grapas, piezas especiales y ayudas de albañilería. Medida la longitud ejecutada.

| Código | Ud | Descripción | Rendimiento | Precio | Importe |
|---|---|---|---|---|---|
| TO01800 | h | OF. 1ª ELECTRICISTA | 0.1 | 19.85 | 1.99 |
| TP00100 | h | PEÓN ESPECIAL | 0.02 | 18.9 | 0.38 |
| IE01900 | m | CABLE COBRE 1x1,5 mm2 H07V-K | 1 | 0.52 | 0.52 |
| IE12500 | m | TUBO PVC RIGIDO DIÁM. 13 mm | 1.01 | 0.81 | 0.82 |
| WW00300 | u | MATERIAL COMPLEMENTARIO O PZAS. ESPECIALES | 0.6 | 0.55 | 0.33 |
| WW00400 | u | PEQUEÑO MATERIAL | 0.3 | 0.3 | 0.09 |
|  |  | Total |  |  | 4.13 |

##### 08CC Calefacción

###### 08CCA Equipos auxiliares

**08CCA00002** u DEPÓSITO ACUMULADOR PARA AGUA CALIENTE SANITARIA 100 l
Precio: 714.14
Deposito acumulador para agua caliente sanitaria, de 100 l de capacidad, construido con chapa de acero inoxidable, aislamiento térmico, con termostato y equipo de seguridad conválvula de retención, válvula de seguridad y grifos de llenado y vaciado, instalado conectado a caldera, incluso p.p. de tuberías, aislamiento de estas, piezas especiales, elementos de anclaje y sujección y ayudas de albañilería. Medida la cantidad ejecutada.

| Código | Ud | Descripción | Rendimiento | Precio | Importe |
|---|---|---|---|---|---|
| ATC00200 | h | CUADRILLA ALBAÑILERÍA, FORMADA POR OFICIAL 2ª Y PEÓN ESP. | 0.5 | 38.25 | 19.13 |
| ATC00400 | h | CUADRILLA FORMADA POR OFICIAL 1ª INSTALADOR Y AYUDANTE | 3 | 38.89 | 116.67 |
| IC34800 | u | EQUIPO SEGURIDAD ACUMULADOR COM VÁLV.SEG.RETEN.Y GRIFOS | 1 | 17.97 | 17.97 |
| IF31700 | u | ACUMULADOR PARA A.C.S. 100 l ACERO INOX. CON TERMOSTATO | 1 | 532.37 | 532.37 |
| WW00300 | u | MATERIAL COMPLEMENTARIO O PZAS. ESPECIALES | 40 | 0.55 | 22.00 |
| WW00400 | u | PEQUEÑO MATERIAL | 20 | 0.3 | 6.00 |
|  |  | Total |  |  | 714.14 |

**08CCA00012** u VASO DE EXPANSIÓN CERRADO 18 l
Precio: 78.58
Vaso de expansión cerrado, para instalaciones de agua caliente, de 18 l de capacidad, construido en chapa de acero electrosoldada, incluso pequeño material, montaje y ayudas de albañilería, homologado por el M.I. Medida la cantidad ejecutada.

| Código | Ud | Descripción | Rendimiento | Precio | Importe |
|---|---|---|---|---|---|
| ATC00200 | h | CUADRILLA ALBAÑILERÍA, FORMADA POR OFICIAL 2ª Y PEÓN ESP. | 0.1 | 38.25 | 3.83 |
| ATC00400 | h | CUADRILLA FORMADA POR OFICIAL 1ª INSTALADOR Y AYUDANTE | 0.5 | 38.89 | 19.45 |
| IC76300 | u | VASO EXPANSIÓN CERRADO 18 l CHAPA ACERO ELECTROSOLDADA | 1 | 48.6 | 48.60 |
| WW00300 | u | MATERIAL COMPLEMENTARIO O PZAS. ESPECIALES | 10 | 0.55 | 5.50 |
| WW00400 | u | PEQUEÑO MATERIAL | 4 | 0.3 | 1.20 |
|  |  | Total |  |  | 78.58 |

**08CCA00015** u VASO DE EXPANSIÓN CERRADO 50 l
Precio: 131.7
Vaso de expansión cerrado, para instalaciones de agua caliente, de 50 l de capacidad, construido en chapa de acero electrosoldada, incluso pequeño material, montaje y ayudas de albañilería, homologado por el M.I. Medida la cantidad ejecutada.

| Código | Ud | Descripción | Rendimiento | Precio | Importe |
|---|---|---|---|---|---|
| ATC00200 | h | CUADRILLA ALBAÑILERÍA, FORMADA POR OFICIAL 2ª Y PEÓN ESP. | 0.3 | 38.25 | 11.48 |
| ATC00400 | h | CUADRILLA FORMADA POR OFICIAL 1ª INSTALADOR Y AYUDANTE | 0.6 | 38.89 | 23.33 |
| IC76600 | u | VASO EXPANSIÓN CERRADO 50 l CHAPA ACERO ELECTROSOLDADA | 1 | 89.09 | 89.09 |
| WW00300 | u | MATERIAL COMPLEMENTARIO O PZAS. ESPECIALES | 12 | 0.55 | 6.60 |
| WW00400 | u | PEQUEÑO MATERIAL | 4 | 0.3 | 1.20 |
|  |  | Total |  |  | 131.7 |

**08CCA00016** u VASO DE EXPANSIÓN CERRADO 80 l
Precio: 188.4
Vaso de expansión cerrado, para instalaciones de agua caliente, de 80 l de capacidad, construido en chapa de acero electrosoldada, incluso pequeño material, montaje y ayudas de albañilería, homologado por el M.I. Medida la cantidad ejecutada.

| Código | Ud | Descripción | Rendimiento | Precio | Importe |
|---|---|---|---|---|---|
| ATC00200 | h | CUADRILLA ALBAÑILERÍA, FORMADA POR OFICIAL 2ª Y PEÓN ESP. | 0.3 | 38.25 | 11.48 |
| ATC00400 | h | CUADRILLA FORMADA POR OFICIAL 1ª INSTALADOR Y AYUDANTE | 0.6 | 38.89 | 23.33 |
| IC76700 | u | VASO EXPANSIÓN CERRADO 80 l CHAPA ACERO ELECTROSOLDADA | 1 | 145.79 | 145.79 |
| WW00300 | u | MATERIAL COMPLEMENTARIO O PZAS. ESPECIALES | 12 | 0.55 | 6.60 |
| WW00400 | u | PEQUEÑO MATERIAL | 4 | 0.3 | 1.20 |
|  |  | Total |  |  | 188.4 |

**08CCA00017** u VASO DE EXPANSIÓN CERRADO 140 l
Precio: 348.13
Vaso de expansión cerrado, para instalaciones de agua caliente, de 140 l de capacidad, construido en chapa de acero electrosoldada, incluso pequeño material, montaje y ayudas de albañilería, homologado por el M.I. Medida la cantidad ejecutada.

| Código | Ud | Descripción | Rendimiento | Precio | Importe |
|---|---|---|---|---|---|
| ATC00200 | h | CUADRILLA ALBAÑILERÍA, FORMADA POR OFICIAL 2ª Y PEÓN ESP. | 0.3 | 38.25 | 11.48 |
| ATC00400 | h | CUADRILLA FORMADA POR OFICIAL 1ª INSTALADOR Y AYUDANTE | 0.7 | 38.89 | 27.22 |
| IC76800 | u | VASO EXPANSIÓN CERRADO 140 l CHAPA ACERO ELECTROSOLDADA | 1 | 299.68 | 299.68 |
| WW00300 | u | MATERIAL COMPLEMENTARIO O PZAS. ESPECIALES | 15 | 0.55 | 8.25 |
| WW00400 | u | PEQUEÑO MATERIAL | 5 | 0.3 | 1.50 |
|  |  | Total |  |  | 348.13 |

**08CCA00019** u VASO DE EXPANSIÓN CERRADO 280 l
Precio: 734.66
Vaso de expansión cerrado, para instalaciones de agua caliente, de 280 l de capacidad, construido en chapa de acero electrosoldada, incluso pequeño material, montaje y ayudas de albañilería, homologado por el M.I. Medida la cantidad ejecutada.

| Código | Ud | Descripción | Rendimiento | Precio | Importe |
|---|---|---|---|---|---|
| ATC00200 | h | CUADRILLA ALBAÑILERÍA, FORMADA POR OFICIAL 2ª Y PEÓN ESP. | 0.3 | 38.25 | 11.48 |
| ATC00400 | h | CUADRILLA FORMADA POR OFICIAL 1ª INSTALADOR Y AYUDANTE | 0.8 | 38.89 | 31.11 |
| IC77000 | u | VASO EXPANSIÓN CERRADO 280 l CHAPA ACERO ELECTROSOLDADA | 1 | 680.37 | 680.37 |
| WW00300 | u | MATERIAL COMPLEMENTARIO O PZAS. ESPECIALES | 18 | 0.55 | 9.90 |
| WW00400 | u | PEQUEÑO MATERIAL | 6 | 0.3 | 1.80 |
|  |  | Total |  |  | 734.66 |

**08CCA00020** u VASO DE EXPANSIÓN CERRADO 425 l
Precio: 982.23
Vaso de expansión cerrado, para instalaciones de agua caliente, de 425 l de capacidad, construido en chapa de acero electrosoldada, incluso pequeño material, montaje y ayudas de albañilería, homologado por el M.I. Medida la cantidad ejecutada.

| Código | Ud | Descripción | Rendimiento | Precio | Importe |
|---|---|---|---|---|---|
| ATC00200 | h | CUADRILLA ALBAÑILERÍA, FORMADA POR OFICIAL 2ª Y PEÓN ESP. | 0.4 | 38.25 | 15.30 |
| ATC00400 | h | CUADRILLA FORMADA POR OFICIAL 1ª INSTALADOR Y AYUDANTE | 1 | 38.89 | 38.89 |
| IC77100 | u | VASO EXPANSIÓN CERRADO 425 l CHAPA ACERO ELECTROSOLDADA | 1 | 915.24 | 915.24 |
| WW00300 | u | MATERIAL COMPLEMENTARIO O PZAS. ESPECIALES | 20 | 0.55 | 11.00 |
| WW00400 | u | PEQUEÑO MATERIAL | 6 | 0.3 | 1.80 |
|  |  | Total |  |  | 982.23 |

**08CCA00025** u VASO DE EXPANSIÓN ABIERTO 300 l
Precio: 451.23
Vaso de expansión abierto, para instalaciones de agua caliente, de 300 l de capacidad, construido en chapa de acero electrosoldada, incluso pequeño material, montaje y ayudas de albañilería, homologado por el M.I. Medida la cantidad ejecutada.

| Código | Ud | Descripción | Rendimiento | Precio | Importe |
|---|---|---|---|---|---|
| ATC00200 | h | CUADRILLA ALBAÑILERÍA, FORMADA POR OFICIAL 2ª Y PEÓN ESP. | 0.4 | 38.25 | 15.30 |
| ATC00400 | h | CUADRILLA FORMADA POR OFICIAL 1ª INSTALADOR Y AYUDANTE | 1 | 38.89 | 38.89 |
| IC76200 | u | VASO DE EXPANSIÓN ABIERTO DE ACERO DE 300 l | 1 | 384.24 | 384.24 |
| WW00300 | u | MATERIAL COMPLEMENTARIO O PZAS. ESPECIALES | 20 | 0.55 | 11.00 |
| WW00400 | u | PEQUEÑO MATERIAL | 6 | 0.3 | 1.80 |
|  |  | Total |  |  | 451.23 |

**08CCA00031** u INTERCAMBIADOR CALOR PARA CAUDAL 1 m3/h
Precio: 479.73
Intercambiador de calor, de placas, para calentar un caudal de agua de 1 m3/h hasta 50º con temperatura del circuito primario de 90º, formado por bastidor de acero esmaltado con placa móvil, placa fija conteniendo cuatro manguitos acero inoxidable para conexiones a tuberías y barras guías igualmente de acero inoxidable, 8 placas intermedias de 50x20 cm y 6 mm de espesor, de acero inoxidable con juntas de caucho butilo, incluso pernios de apriete, conexiones montaje y ayudas de albañilería. Medida la cantidad ejecutada.

| Código | Ud | Descripción | Rendimiento | Precio | Importe |
|---|---|---|---|---|---|
| ATC00200 | h | CUADRILLA ALBAÑILERÍA, FORMADA POR OFICIAL 2ª Y PEÓN ESP. | 0.2 | 38.25 | 7.65 |
| ATC00400 | h | CUADRILLA FORMADA POR OFICIAL 1ª INSTALADOR Y AYUDANTE | 2.5 | 38.89 | 97.23 |
| IC03900 | u | BASTIDOR PARA INTERCAMBIADOR DE (3-35) PLACAS 50x20 cm | 1 | 144.29 | 144.29 |
| IC47800 | u | PLACA DE ACERO INOX. 50x20 cm, 6 mm ESP. PARA INTERCAMB. | 8 | 27.07 | 216.56 |
| WW00300 | u | MATERIAL COMPLEMENTARIO O PZAS. ESPECIALES | 20 | 0.55 | 11.00 |
| WW00400 | u | PEQUEÑO MATERIAL | 10 | 0.3 | 3.00 |
|  |  | Total |  |  | 479.73 |

**08CCA00032** u INTERCAMBIADOR CALOR PARA CAUDAL 2 m3/h
Precio: 707.48
Intercambiador de calor, de placas, para calentar un caudal de agua de 2 m3/h hasta 50º con temperatura del circuito primario de 90º,formado por bastidor de acero esmaltado con placa móvil, placa fija conteniendo cuatro manguitos acero inoxidable para conexiones a tuberías y barras guías igualmente de acero inoxidable, 14 placas intermedias de 50x20 cm y 6 mm de espesor, de acero inoxidable con juntas de caucho butilo, incluso pernios de apriete, conexiones montaje y ayudas de albañilería. Medida la cantidad ejecutada.

| Código | Ud | Descripción | Rendimiento | Precio | Importe |
|---|---|---|---|---|---|
| ATC00200 | h | CUADRILLA ALBAÑILERÍA, FORMADA POR OFICIAL 2ª Y PEÓN ESP. | 0.2 | 38.25 | 7.65 |
| ATC00400 | h | CUADRILLA FORMADA POR OFICIAL 1ª INSTALADOR Y AYUDANTE | 4 | 38.89 | 155.56 |
| IC03900 | u | BASTIDOR PARA INTERCAMBIADOR DE (3-35) PLACAS 50x20 cm | 1 | 144.29 | 144.29 |
| IC47800 | u | PLACA DE ACERO INOX. 50x20 cm, 6 mm ESP. PARA INTERCAMB. | 14 | 27.07 | 378.98 |
| WW00300 | u | MATERIAL COMPLEMENTARIO O PZAS. ESPECIALES | 30 | 0.55 | 16.50 |
| WW00400 | u | PEQUEÑO MATERIAL | 15 | 0.3 | 4.50 |
|  |  | Total |  |  | 707.48 |

**08CCA00033** u INTERCAMBIADOR CALOR PARA CAUDAL 3 m3/h
Precio: 939.07
Intercambiador de calor, de placas, para calentar un caudal de agua de 3 m3/h hasta 50º con temperatura del circuito primario de 90º,formado por bastidor de acero esmaltado con placa móvil, placa fija conteniendo cuatro manguitos acero inoxidable para conexiones a tuberías y barras guías igualmente de acero inoxidable, 20 placas intermedias de 50x20 cm y 6 mm de espesor, de acero inoxidable con juntas de caucho butilo, incluso pernios de apriete, conexiones montaje y ayudas de albañilería. Medida la cantidad ejecutada.

| Código | Ud | Descripción | Rendimiento | Precio | Importe |
|---|---|---|---|---|---|
| ATC00200 | h | CUADRILLA ALBAÑILERÍA, FORMADA POR OFICIAL 2ª Y PEÓN ESP. | 0.3 | 38.25 | 11.48 |
| ATC00400 | h | CUADRILLA FORMADA POR OFICIAL 1ª INSTALADOR Y AYUDANTE | 5.5 | 38.89 | 213.90 |
| IC03900 | u | BASTIDOR PARA INTERCAMBIADOR DE (3-35) PLACAS 50x20 cm | 1 | 144.29 | 144.29 |
| IC47800 | u | PLACA DE ACERO INOX. 50x20 cm, 6 mm ESP. PARA INTERCAMB. | 20 | 27.07 | 541.40 |
| WW00300 | u | MATERIAL COMPLEMENTARIO O PZAS. ESPECIALES | 40 | 0.55 | 22.00 |
| WW00400 | u | PEQUEÑO MATERIAL | 20 | 0.3 | 6.00 |
|  |  | Total |  |  | 939.07 |

**08CCA00035** u INTERCAMBIADOR CALOR PARA CAUDAL 4 m3/h
Precio: 1316.76
Intercambiador de calor, de placas, para calentar un caudal de agua de 4 m3/h hasta 50º con temperatura del circuito primario de 90º,formado por bastidor de acero esmaltado con placa móvil, placa fija contenido cuatro manguitos acero inoxidable para conexiones a tubería y barras guías igualmente de acero inoxidable, 10 placas intermedias de 75x35 cm y 6 mm de espesor, de acero inoxidable con juntas de caucho butilo, incluso pernios de apriete, conexiones montaje y ayudas de albañilería. Medida la cantidad ejecutada.

| Código | Ud | Descripción | Rendimiento | Precio | Importe |
|---|---|---|---|---|---|
| ATC00200 | h | CUADRILLA ALBAÑILERÍA, FORMADA POR OFICIAL 2ª Y PEÓN ESP. | 0.2 | 38.25 | 7.65 |
| ATC00400 | h | CUADRILLA FORMADA POR OFICIAL 1ª INSTALADOR Y AYUDANTE | 3 | 38.89 | 116.67 |
| IC03800 | u | BASTIDOR PARA INTERCAMBIADOR DE (3-19) PLACAS 75x35 cm | 1 | 590.54 | 590.54 |
| IC47900 | u | PLACA DE ACERO INOX. 75x35 cm, 6 mm ESP. PARA INTERCAMB. | 10 | 58.79 | 587.90 |
| WW00300 | u | MATERIAL COMPLEMENTARIO O PZAS. ESPECIALES | 20 | 0.55 | 11.00 |
| WW00400 | u | PEQUEÑO MATERIAL | 10 | 0.3 | 3.00 |
|  |  | Total |  |  | 1316.76 |

**08CCA00037** u INTERCAMBIADOR CALOR PARA CAUDAL 6 m3/h
Precio: 1677.96
Intercambiador de calor, de placas, para calentar un caudal de agua de 6 m3/h hasta 50º con temperatura del circuito primario de 90º, formado por bastidor de acero esmaltado con placa móvil, placa fija contenido cuatro manguitos acero inoxidable para conexiones a tubería y barras guías igualmente de acero inoxidable, 15 placas intermedias de 75x35 cm y 6 mm de espesor, de acero inoxidable con juntas de caucho butilo, incluso pernios de apriete, conexiones montaje y ayudas de albañilería. Medida la cantidad ejecutada.

| Código | Ud | Descripción | Rendimiento | Precio | Importe |
|---|---|---|---|---|---|
| ATC00200 | h | CUADRILLA ALBAÑILERÍA, FORMADA POR OFICIAL 2ª Y PEÓN ESP. | 0.25 | 38.25 | 9.56 |
| ATC00400 | h | CUADRILLA FORMADA POR OFICIAL 1ª INSTALADOR Y AYUDANTE | 4.5 | 38.89 | 175.01 |
| IC03800 | u | BASTIDOR PARA INTERCAMBIADOR DE (3-19) PLACAS 75x35 cm | 1 | 590.54 | 590.54 |
| IC47900 | u | PLACA DE ACERO INOX. 75x35 cm, 6 mm ESP. PARA INTERCAMB. | 15 | 58.79 | 881.85 |
| WW00300 | u | MATERIAL COMPLEMENTARIO O PZAS. ESPECIALES | 30 | 0.55 | 16.50 |
| WW00400 | u | PEQUEÑO MATERIAL | 15 | 0.3 | 4.50 |
|  |  | Total |  |  | 1677.96 |

**08CCA00038** u INTERCAMBIADOR CALOR PARA CAUDAL 8 m3/h
Precio: 2218.79
Intercambiador de calor, de placas, para calentar un caudal de agua de 8 m3/h hasta 50º con temperatura del circuito primario de 90º, formado por bastidor de acero esmaltado con placa móvil, placa fija conteniendo cuatro manguitos acero inoxidable para conexiones a tuberías y barras guías igualmente de acero inoxidable, 20 placas intermedias de 75x35 cm y 6 mm de espesor, de acero inoxidable con juntas de caucho butilo, incluso pernios de apriete, conexiones montaje y ayudas de albañilería. Medida la cantidad ejecutada.

| Código | Ud | Descripción | Rendimiento | Precio | Importe |
|---|---|---|---|---|---|
| ATC00200 | h | CUADRILLA ALBAÑILERÍA, FORMADA POR OFICIAL 2ª Y PEÓN ESP. | 0.5 | 38.25 | 19.13 |
| ATC00400 | h | CUADRILLA FORMADA POR OFICIAL 1ª INSTALADOR Y AYUDANTE | 8 | 38.89 | 311.12 |
| IC04000 | u | BASTIDOR PARA INTERCAMBIADOR DE (20-40) PLACAS 75x35 cm | 1 | 684.74 | 684.74 |
| IC47900 | u | PLACA DE ACERO INOX. 75x35 cm, 6 mm ESP. PARA INTERCAMB. | 20 | 58.79 | 1175.80 |
| WW00300 | u | MATERIAL COMPLEMENTARIO O PZAS. ESPECIALES | 40 | 0.55 | 22.00 |
| WW00400 | u | PEQUEÑO MATERIAL | 20 | 0.3 | 6.00 |
|  |  | Total |  |  | 2218.79 |

**08CCA00039** u INTERCAMBIADOR CALOR PARA CAUDAL 10 m3/h
Precio: 2597.52
Intercambiador de calor, de placas, para calentar un caudal de agua de 10 m3/h hasta 50º con temperatura del circuito primario de 90º, formado por bastidor de acero esmaltado con placa móvil, placa fija conteniendo cuatro manguitos acero inoxidable para conexiones a tuberías y barras guías igualmente de acero inoxidable, 25 placas intermedias de 75x35 cm y 6 mm de espesor, de acero inoxidable con juntas de caucho butilo, incluso pernios de apriete, conexiones montaje y ayudas de albañilería. Medida la cantidad ejecutada.

| Código | Ud | Descripción | Rendimiento | Precio | Importe |
|---|---|---|---|---|---|
| ATC00200 | h | CUADRILLA ALBAÑILERÍA, FORMADA POR OFICIAL 2ª Y PEÓN ESP. | 0.5 | 38.25 | 19.13 |
| ATC00400 | h | CUADRILLA FORMADA POR OFICIAL 1ª INSTALADOR Y AYUDANTE | 10 | 38.89 | 388.90 |
| IC04000 | u | BASTIDOR PARA INTERCAMBIADOR DE (20-40) PLACAS 75x35 cm | 1 | 684.74 | 684.74 |
| IC47900 | u | PLACA DE ACERO INOX. 75x35 cm, 6 mm ESP. PARA INTERCAMB. | 25 | 58.79 | 1469.75 |
| WW00300 | u | MATERIAL COMPLEMENTARIO O PZAS. ESPECIALES | 50 | 0.55 | 27.50 |
| WW00400 | u | PEQUEÑO MATERIAL | 25 | 0.3 | 7.50 |
|  |  | Total |  |  | 2597.52 |

**08CCA00041** u BOMBA RECIRCULACIÓN 1250 l/h Y 2,5 m.c.a.
Precio: 167.56
Bomba de recirculación de agua caliente en circuito cerrado, para un caudal de 1250 l/h y una presión de hasta 2,5 m.c.a., con selector de velocidad, incluso racores, pequeño material y montaje. Medida la cantidad ejecutada.

| Código | Ud | Descripción | Rendimiento | Precio | Importe |
|---|---|---|---|---|---|
| ATC00400 | h | CUADRILLA FORMADA POR OFICIAL 1ª INSTALADOR Y AYUDANTE | 0.7 | 38.89 | 27.22 |
| IC08200 | u | BOMBA RECIRCULACIÓN 1250 l/h Y 2,5 m.c.a. AGUA CALIENTE | 1 | 133.34 | 133.34 |
| WW00300 | u | MATERIAL COMPLEMENTARIO O PZAS. ESPECIALES | 10 | 0.55 | 5.50 |
| WW00400 | u | PEQUEÑO MATERIAL | 5 | 0.3 | 1.50 |
|  |  | Total |  |  | 167.56 |

**08CCA00042** u BOMBA RECIRCULACIÓN 3000 l/h Y 4 m.c.a.
Precio: 379.87
Bomba de recirculación de agua caliente en circuito cerrado, para un caudal de 3000 l/h y una presión de hasta 4 m.c.a., con selector de velocidad y guardamotor, incluso racores, pequeño material y montaje. Medida la cantidad ejecutada.

| Código | Ud | Descripción | Rendimiento | Precio | Importe |
|---|---|---|---|---|---|
| ATC00400 | h | CUADRILLA FORMADA POR OFICIAL 1ª INSTALADOR Y AYUDANTE | 0.7 | 38.89 | 27.22 |
| IC08300 | u | BOMBA RECIRCULACIÓN 3000 l/h Y 4,0 m.c.a. AGUA CALIENTE | 1 | 342.9 | 342.90 |
| WW00300 | u | MATERIAL COMPLEMENTARIO O PZAS. ESPECIALES | 15 | 0.55 | 8.25 |
| WW00400 | u | PEQUEÑO MATERIAL | 5 | 0.3 | 1.50 |
|  |  | Total |  |  | 379.87 |

**08CCA00043** u BOMBA RECIRCULACIÓN 5000 l/h Y 5 m.c.a.
Precio: 485.36
Bomba de recirculación de agua caliente en circuito cerrado, para un caudal de 5000 l/h y una presión de hasta 5 m.c.a., con regulador caudal-presión y guardamotor, incluso contrabridas, pequeño material, montaje y ayudas de albañilería. Medida la cantidad ejecutada.

| Código | Ud | Descripción | Rendimiento | Precio | Importe |
|---|---|---|---|---|---|
| ATC00200 | h | CUADRILLA ALBAÑILERÍA, FORMADA POR OFICIAL 2ª Y PEÓN ESP. | 0.2 | 38.25 | 7.65 |
| ATC00400 | h | CUADRILLA FORMADA POR OFICIAL 1ª INSTALADOR Y AYUDANTE | 1 | 38.89 | 38.89 |
| IC08500 | u | BOMBA RECIRCULACIÓN 5000 l/h Y 5,0 m.c.a. AGUA CALIENTE | 1 | 419.07 | 419.07 |
| WW00300 | u | MATERIAL COMPLEMENTARIO O PZAS. ESPECIALES | 25 | 0.55 | 13.75 |
| WW00400 | u | PEQUEÑO MATERIAL | 20 | 0.3 | 6.00 |
|  |  | Total |  |  | 485.36 |

**08CCA00044** u BOMBA RECIRCULACIÓN 6500 l/h Y 7 m.c.a.
Precio: 619.49
Bomba de recirculación de agua caliente en circuito cerrado, para un caudal de 6500 l/h y una presión de hasta 7 m.c.a., con regulador caudal-presión y guardamotor, incluso contrabridas, pequeño material, montaje y ayudas de albañilería. Medida la cantidad ejecutada.

| Código | Ud | Descripción | Rendimiento | Precio | Importe |
|---|---|---|---|---|---|
| ATC00200 | h | CUADRILLA ALBAÑILERÍA, FORMADA POR OFICIAL 2ª Y PEÓN ESP. | 0.3 | 38.25 | 11.48 |
| ATC00400 | h | CUADRILLA FORMADA POR OFICIAL 1ª INSTALADOR Y AYUDANTE | 1.3 | 38.89 | 50.56 |
| IC08700 | u | BOMBA RECIRCULACIÓN 6500 l/h Y 7,0 m.c.a. AGUA CALIENTE | 1 | 533.45 | 533.45 |
| WW00300 | u | MATERIAL COMPLEMENTARIO O PZAS. ESPECIALES | 30 | 0.55 | 16.50 |
| WW00400 | u | PEQUEÑO MATERIAL | 25 | 0.3 | 7.50 |
|  |  | Total |  |  | 619.49 |

**08CCA00045** u BOMBA RECIRCULACIÓN 12000 l/h Y 8 m.c.a.
Precio: 833.93
Bomba de recirculación de agua caliente en circuito cerrado, para un caudal de 12000 l/h y una presión de hasta 8 m.c.a., con regulador caudal-presión y guardamotor, incluso contrabridas, pequeño material, montaje y ayudas de albañilería. Medida la cantidad ejecutada.

| Código | Ud | Descripción | Rendimiento | Precio | Importe |
|---|---|---|---|---|---|
| ATC00200 | h | CUADRILLA ALBAÑILERÍA, FORMADA POR OFICIAL 2ª Y PEÓN ESP. | 0.3 | 38.25 | 11.48 |
| ATC00400 | h | CUADRILLA FORMADA POR OFICIAL 1ª INSTALADOR Y AYUDANTE | 1.8 | 38.89 | 70.00 |
| IC08800 | u | BOMBA RECIRCULACIÓN 12000 l/h Y 8,0 m.c.a. AGUA CALIENTE | 1 | 724.2 | 724.20 |
| WW00300 | u | MATERIAL COMPLEMENTARIO O PZAS. ESPECIALES | 35 | 0.55 | 19.25 |
| WW00400 | u | PEQUEÑO MATERIAL | 30 | 0.3 | 9.00 |
|  |  | Total |  |  | 833.93 |

**08CCA00046** u BOMBA RECIRCULACIÓN 20000 l/h Y 11 m.c.a.
Precio: 1050.58
Bomba de recirculación de agua caliente en circuito cerrado, para un caudal de 20000 l/h y una presión de hasta 11 m.c.a., con regulador caudal-presión y guardamotor, incluso contrabridas, pequeño material, montaje y ayudas de albañilería. Medida la cantidad ejecutada.

| Código | Ud | Descripción | Rendimiento | Precio | Importe |
|---|---|---|---|---|---|
| ATC00200 | h | CUADRILLA ALBAÑILERÍA, FORMADA POR OFICIAL 2ª Y PEÓN ESP. | 0.5 | 38.25 | 19.13 |
| ATC00400 | h | CUADRILLA FORMADA POR OFICIAL 1ª INSTALADOR Y AYUDANTE | 2.5 | 38.89 | 97.23 |
| IC08900 | u | BOMBA RECIRCULACIÓN 20000 l/h Y 11 m.c.a. AGUA CALIENTE | 1 | 894.72 | 894.72 |
| WW00300 | u | MATERIAL COMPLEMENTARIO O PZAS. ESPECIALES | 50 | 0.55 | 27.50 |
| WW00400 | u | PEQUEÑO MATERIAL | 40 | 0.3 | 12.00 |
|  |  | Total |  |  | 1050.58 |

###### 08CCC Calderas

**08CCC00008** u EQUIPO PRODUC. CALOR GASÓLEO CAL. FUNDICIÓN 60.000 kcal/h
Precio: 5960.57
Equipo de producción de calor, para gasoleo y sistema de calefacción por agua caliente, de 60000 kcal/h potencia útil, construido por: caldera con cuerpo de elementos de hierro fundido, envolvente de chapa esmaltada, aislamiento térmico, salidas de tubos y humos, colectores para ida y retorno, termohidrometro, termostatos de regulación y seguridad, placas refractarias y utiles de limpieza quemador para la potencia señalada, dos escalones de llama, con motor hidráulico de aire, electro-válvula, regulador de presión y equipo de control, placas de identificación energética, homologada por el M.I., incluso plancha metálica de apoyo, montaje y ayudas de albañilería. Medida la cantidad ejecutada.

| Código | Ud | Descripción | Rendimiento | Precio | Importe |
|---|---|---|---|---|---|
| ATC00200 | h | CUADRILLA ALBAÑILERÍA, FORMADA POR OFICIAL 2ª Y PEÓN ESP. | 4 | 38.25 | 153.00 |
| ATC00400 | h | CUADRILLA FORMADA POR OFICIAL 1ª INSTALADOR Y AYUDANTE | 30 | 38.89 | 1166.70 |
| IC12500 | u | CALDERA FUNDICIÓN 60000 kcal/h CON CONTROLES C. FLUIDO | 1 | 2751.11 | 2751.11 |
| IC51300 | u | QUEMADOR GASÓLEO 36500-81500 kcal/h CON R=0,80, 8-0 mm.c.a. | 1 | 1808.76 | 1808.76 |
| WW00300 | u | MATERIAL COMPLEMENTARIO O PZAS. ESPECIALES | 120 | 0.55 | 66.00 |
| WW00400 | u | PEQUEÑO MATERIAL | 50 | 0.3 | 15.00 |
|  |  | Total |  |  | 5960.57 |

**08CCC00010** u EQUIPO PRODUC. CALOR GASÓLEO CAL. FUNDICIÓN 100000 kcal/h
Precio: 8277.26
Equipo de producción de calor, para gasoleo y sistema de calefacción por agua caliente, de 100000 kcal/h potencia útil, constituido por: caldera con cuerpo de elementos de hierro fundido, envolvente de chapa esmaltada, aislamiento térmico, salidas de tubos y humos, colectores para ida y retorno, termohidrometro, termostatos de regulación y seguridad, placas refractarias y utiles de limpieza, quemador para la potencia señalada, dos escalones de llama, motor hidráulico de aire, electro-vávula, regulador de presión y equipo de control placas de identificación energética, homologada por el M.I., incluso plancha metálica de apoyo, montaje y ayudas de albañilería. Medida la cantidad ejecutada.

| Código | Ud | Descripción | Rendimiento | Precio | Importe |
|---|---|---|---|---|---|
| ATC00200 | h | CUADRILLA ALBAÑILERÍA, FORMADA POR OFICIAL 2ª Y PEÓN ESP. | 4 | 38.25 | 153.00 |
| ATC00400 | h | CUADRILLA FORMADA POR OFICIAL 1ª INSTALADOR Y AYUDANTE | 32 | 38.89 | 1244.48 |
| IC12700 | u | CALDERA FUNDICIÓN 100000 kcal/h CON CONTROLES C. FLUIDO | 1 | 3631.84 | 3631.84 |
| IC51400 | u | QUEMADOR GASÓLEO 67500-170000 kcal/h CON R=0,83, 30-0 mm.c.a. | 1 | 3122.94 | 3122.94 |
| WW00300 | u | MATERIAL COMPLEMENTARIO O PZAS. ESPECIALES | 200 | 0.55 | 110.00 |
| WW00400 | u | PEQUEÑO MATERIAL | 50 | 0.3 | 15.00 |
|  |  | Total |  |  | 8277.26 |

**08CCC00013** u EQUIPO PRODUC. CALOR GASÓLEO CAL. FUNDICIÓN 300000 kcal/h
Precio: 12881.18
Equipo de producción de calor, para gasoleo y sistemas de calefacción por agua caliente, de 300000 kcal/h pot. útil, constituido por: caldera con cuerpo de elementos de hierro fundido, envolvente de chapa esmaltada, aislamiento térmico, salidas de tubos y humos, colectores para ida y retorno, termohidrometro, termostatos de regulación y seguridad, placas refractarias y utiles de limpieza, quemador para la potencia señalada, dos escalones de llama, motor hidráulico de aire, electro-válvulas, regulador de presión, equipo de control, placas de identificación energética, homologado por el M.I:, incluso plancha metálica de apoyo, montaje y ayudas de albañilería. Medida la cantidad ejecutada.

| Código | Ud | Descripción | Rendimiento | Precio | Importe |
|---|---|---|---|---|---|
| ATC00200 | h | CUADRILLA ALBAÑILERÍA, FORMADA POR OFICIAL 2ª Y PEÓN ESP. | 4.5 | 38.25 | 172.13 |
| ATC00400 | h | CUADRILLA FORMADA POR OFICIAL 1ª INSTALADOR Y AYUDANTE | 36 | 38.89 | 1400.04 |
| IC13200 | u | CALDERA FUNDICIÓN 300000 kcal/h CON CONTROLES C. FLUIDO | 1 | 5943.52 | 5943.52 |
| IC51600 | u | QUEMADOR GASÓLEO 135000-387000 kcal/h CON R=0,83, 65-0 mm.c.a. | 1 | 5179.49 | 5179.49 |
| WW00300 | u | MATERIAL COMPLEMENTARIO O PZAS. ESPECIALES | 300 | 0.55 | 165.00 |
| WW00400 | u | PEQUEÑO MATERIAL | 70 | 0.3 | 21.00 |
|  |  | Total |  |  | 12881.18 |

**08CCC00022** u EQUIPO PRODUC. CALOR GAS CAL. FUNDICIÓN 130000 kcal/h
Precio: 12048.09
Equipo de producción de calor, para gas y sistema de calefacción por agua caliente de 130000 kcal/h, de pot. útil, formado por: caldera con cuerpo de elementos de hierro fundido, envolvente chapa esmaltada, aislamiento térmico, termohidrometro, termostatos de regulación y seguridad, placas refractarias y utiles de limpieza, quemador para la potencia señalada con control de llama por celula fotoeléctrica o sonda ionica presostato para aire y cuadro de control, línea de mando de gas con electro-válvulas regulación y seguridad y presostato de mínima, placas de identificación energética, homologado por el M.I, incluso plancha metálica de apoyo, montaje y ayudas de albañilería. Medida la cantidad ejecutada.

| Código | Ud | Descripción | Rendimiento | Precio | Importe |
|---|---|---|---|---|---|
| ATC00200 | h | CUADRILLA ALBAÑILERÍA, FORMADA POR OFICIAL 2ª Y PEÓN ESP. | 4 | 38.25 | 153.00 |
| ATC00400 | h | CUADRILLA FORMADA POR OFICIAL 1ª INSTALADOR Y AYUDANTE | 35 | 38.89 | 1361.15 |
| IC12800 | u | CALDERA FUNDICIÓN 130000 kcal/h CON CONTROLES C. FLUIDO | 1 | 3972.87 | 3972.87 |
| IC50700 | u | QUEMADOR GAS 70000-180000 kcal/h CON R=0,83, 30-0 mm.c.a. | 1 | 6164.03 | 6164.03 |
| IG00900 | u | LÍNEA DE MANDO GAS PARA QUEMADOR DE 30000-180000 kcal/h | 1 | 272.04 | 272.04 |
| WW00300 | u | MATERIAL COMPLEMENTARIO O PZAS. ESPECIALES | 200 | 0.55 | 110.00 |
| WW00400 | u | PEQUEÑO MATERIAL | 50 | 0.3 | 15.00 |
|  |  | Total |  |  | 12048.09 |

**08CCC00033** u CALDERA COMBUST. SÓLIDO 25000 kcal/h
Precio: 2243.99
Caldera para combustibles solidos y sistemas de calefacción por agua caliente, con una potencia útil de 25000 kcal/h, formada por cuerpo de elementos de hierro fundido, unidos; envolvente de chapa de acero esmaltada, aislamiento térmico con manta de fibra de vidrio, parrilla, bandeja cenicero, compuertas de registro y limpieza, salidas para conexiones de tuberías y humos, regulador de temperatura, hidrometro, termómetro, utiles de limpieza, placa de identificación energetica, homologada por el M.I., incluso plancha metálica de apoyo, montaje y ayudas de albañilería. Medida la cantidad ejecutada.

| Código | Ud | Descripción | Rendimiento | Precio | Importe |
|---|---|---|---|---|---|
| ATC00200 | h | CUADRILLA ALBAÑILERÍA, FORMADA POR OFICIAL 2ª Y PEÓN ESP. | 2 | 38.25 | 76.50 |
| ATC00400 | h | CUADRILLA FORMADA POR OFICIAL 1ª INSTALADOR Y AYUDANTE | 20 | 38.89 | 777.80 |
| IC11200 | u | CALDERA FUNDICIÓN 25000 kcal/h CON CONTROLES C. SOLIDO | 1 | 1308.69 | 1308.69 |
| WW00300 | u | MATERIAL COMPLEMENTARIO O PZAS. ESPECIALES | 120 | 0.55 | 66.00 |
| WW00400 | u | PEQUEÑO MATERIAL | 50 | 0.3 | 15.00 |
|  |  | Total |  |  | 2243.99 |

**08CCC00040** u CALDERA COMBUST. SÓLIDO 100000 kcal/h
Precio: 7381.48
Caldera para combustibles solidos y sistemas de calefacción por agua caliente, con una potencia útil 100000 kcal/h, formada por cuerpo de elementos de hierro fundido, unidos; envolvente de chapa de acero esmaltada, aislamiento térmico con manta de fibra de vidrio, parrilla, bandeja cenicero, compuertas de registro y limpieza, salidas para conexiones de tuberías y humos, regulador de temperatura, hidrometro, termómetro, utiles de limpieza, placa de identificación energetica, homologada por el M.I., incluso plancha metálica de apoyo, montaje y ayudas de albañilería. Medida la cantidad ejecutada.

| Código | Ud | Descripción | Rendimiento | Precio | Importe |
|---|---|---|---|---|---|
| ATC00200 | h | CUADRILLA ALBAÑILERÍA, FORMADA POR OFICIAL 2ª Y PEÓN ESP. | 2.5 | 38.25 | 95.63 |
| ATC00400 | h | CUADRILLA FORMADA POR OFICIAL 1ª INSTALADOR Y AYUDANTE | 23 | 38.89 | 894.47 |
| IC11800 | u | CALDERA FUNDICIÓN 100000 kcal/h CON CONTROLES C. SOLIDO | 1 | 6266.38 | 6266.38 |
| WW00300 | u | MATERIAL COMPLEMENTARIO O PZAS. ESPECIALES | 200 | 0.55 | 110.00 |
| WW00400 | u | PEQUEÑO MATERIAL | 50 | 0.3 | 15.00 |
|  |  | Total |  |  | 7381.48 |

**08CCC00092** u EQUIPO PRODUC. CALOR GASÓLEO CAL. PRESURIZ. 100000 kcal/h
Precio: 6312.81
Equipo de producción de calor, para gasoleo y sistemas de calefacción por agua caliente, de 100000 kcal/h pot. útil, formado por: caldera presurizada a 8 mm.c.a., con cuerpo monobloc de chapa de acero, envolvente de chapa esmaltada, aislamiento térmico, termohidrometro, termostatos de regulación y seguridad y utiles de limpieza, quemador para la potencia y presión señaladas, dos escalones de llama con motor hidráulico de aire, electro-válvulas, regulador de presión y equipo de control, placas de identificación energética, homologado por el M.I., incluso plancha metálica de apoyo, montaje y ayudas de albañilería. Medida la cantidad ejecutada.

| Código | Ud | Descripción | Rendimiento | Precio | Importe |
|---|---|---|---|---|---|
| ATC00200 | h | CUADRILLA ALBAÑILERÍA, FORMADA POR OFICIAL 2ª Y PEÓN ESP. | 3 | 38.25 | 114.75 |
| ATC00400 | h | CUADRILLA FORMADA POR OFICIAL 1ª INSTALADOR Y AYUDANTE | 26 | 38.89 | 1011.14 |
| IC10300 | u | CALDERA ACERO PRES. 100000 kcal/h CONTROLES C. FLUIDO | 1 | 1938.98 | 1938.98 |
| IC51400 | u | QUEMADOR GASÓLEO 67500-170000 kcal/h CON R=0,83, 30-0 mm.c.a. | 1 | 3122.94 | 3122.94 |
| WW00300 | u | MATERIAL COMPLEMENTARIO O PZAS. ESPECIALES | 200 | 0.55 | 110.00 |
| WW00400 | u | PEQUEÑO MATERIAL | 50 | 0.3 | 15.00 |
|  |  | Total |  |  | 6312.81 |

**08CCC00096** u EQUIPO PRODUC. CALOR GASÓLEO CAL. PRESURIZ. 200000 kcal/h
Precio: 7300.81
Equipo de producción de calor, para gasoleo y sistemas de calefacción por agua caliente, de 200000 kcal/h pot. útil, formado por: caldera presurizada a 18 mm.c.a., con cuerpo monobloc de chapa de acero, envolvente de chapa esmaltada, aislamiento térmico, termohidrometro, termostatos de regulación y seguridad y utiles de limpieza, quemador para la potencia y presión señaladas, dos escalones de llama con motor hidráulico de aire, electro-válvulas, regulador de presión y equipo de control, placas de identificación energética, homologado por el M.I., incluso plancha metálica de apoyo, montaje y ayudas de albañilería. Medida la cantidad ejecutada.

| Código | Ud | Descripción | Rendimiento | Precio | Importe |
|---|---|---|---|---|---|
| ATC00200 | h | CUADRILLA ALBAÑILERÍA, FORMADA POR OFICIAL 2ª Y PEÓN ESP. | 4 | 38.25 | 153.00 |
| ATC00400 | h | CUADRILLA FORMADA POR OFICIAL 1ª INSTALADOR Y AYUDANTE | 30 | 38.89 | 1166.70 |
| IC10500 | u | CALDERA ACERO PRES. 200000 kcal/h CONTROLES C. FLUIDO | 1 | 2575.68 | 2575.68 |
| IC51500 | u | QUEMADOR GASÓLEO 127000-254000 kcal/h CON R=0,83, 45-0 mm.c.a. | 1 | 3219.43 | 3219.43 |
| WW00300 | u | MATERIAL COMPLEMENTARIO O PZAS. ESPECIALES | 300 | 0.55 | 165.00 |
| WW00400 | u | PEQUEÑO MATERIAL | 70 | 0.3 | 21.00 |
|  |  | Total |  |  | 7300.81 |

**08CCC00100** u EQUIPO PRODUC. CALOR GASÓLEO CAL. PRESURIZ. 500000 kcal/h
Precio: 14074.28
Equipo de producción de calor, para gasoleo y sistemas de calefacción por agua caliente, de 500000 kcal/h pot. útil, formado por: caldera presurizada a 35 mm.c.a., con cuerpo monobloc de chapa de acero, envolvente de chapa esmaltada, aislamiento térmico, termohidrometro, termostatos de regulación y seguridad y utiles de limpieza, quemador para la potencia y presión señaladas, tres escalones de llama con motor hidráulico de aire, electro-válvulas, regulador de presión y equipo de control, placas de identificación energética, homologado por el M.I., incluso plancha metálica de apoyo, montaje y ayudas de albañilería. Medida la cantidad ejecutada.

| Código | Ud | Descripción | Rendimiento | Precio | Importe |
|---|---|---|---|---|---|
| ATC00200 | h | CUADRILLA ALBAÑILERÍA, FORMADA POR OFICIAL 2ª Y PEÓN ESP. | 5 | 38.25 | 191.25 |
| ATC00400 | h | CUADRILLA FORMADA POR OFICIAL 1ª INSTALADOR Y AYUDANTE | 35 | 38.89 | 1361.15 |
| IC10800 | u | CALDERA ACERO PRES. 500000 kcal/h CONTROLES C. FLUIDO | 1 | 5759.42 | 5759.42 |
| IC51800 | u | QUEMADOR GASÓLEO 390000-867000 kcal/h CON R=0,85, 110-0 mm.c.a. | 1 | 6512.46 | 6512.46 |
| WW00300 | u | MATERIAL COMPLEMENTARIO O PZAS. ESPECIALES | 400 | 0.55 | 220.00 |
| WW00400 | u | PEQUEÑO MATERIAL | 100 | 0.3 | 30.00 |
|  |  | Total |  |  | 14074.28 |

**08CCC00107** u EQUIPO PRODUC. CALOR GAS CAL. PRESURIZ. 100000 kcal/h
Precio: 9936.42
Equipo de producción de calor, para gas y sistema de calefacción por agua caliente de 100000 kcal/h de pot. útil, formado por: caldera presurizada para 8 mm.c.a. con cuerpo monobloc de chapa de acero, envolvente de chapa esmaltada, aislamiento térmico, termohidrometro,termostatos de regulación y seguridad y utiles de limpieza, quemador para la pot. y presión señaladas, control de llama con sonda iónica, presostato para aire y cuadro de control, línea de gas con electro-válvulas de regulación y seguridad y presostato de mínima, placas ident. energetica,homologado por el M.I, incluso plancha metálica de apoyo, montaje y ayudas de albañilería. Medida la cantidad ejecutada

| Código | Ud | Descripción | Rendimiento | Precio | Importe |
|---|---|---|---|---|---|
| ATC00200 | h | CUADRILLA ALBAÑILERÍA, FORMADA POR OFICIAL 2ª Y PEÓN ESP. | 4 | 38.25 | 153.00 |
| ATC00400 | h | CUADRILLA FORMADA POR OFICIAL 1ª INSTALADOR Y AYUDANTE | 33 | 38.89 | 1283.37 |
| IC10300 | u | CALDERA ACERO PRES. 100000 kcal/h CONTROLES C. FLUIDO | 1 | 1938.98 | 1938.98 |
| IC50700 | u | QUEMADOR GAS 70000-180000 kcal/h CON R=0,83, 30-0 mm.c.a. | 1 | 6164.03 | 6164.03 |
| IG00900 | u | LÍNEA DE MANDO GAS PARA QUEMADOR DE 30000-180000 kcal/h | 1 | 272.04 | 272.04 |
| WW00300 | u | MATERIAL COMPLEMENTARIO O PZAS. ESPECIALES | 200 | 0.55 | 110.00 |
| WW00400 | u | PEQUEÑO MATERIAL | 50 | 0.3 | 15.00 |
|  |  | Total |  |  | 9936.42 |

**08CCC00142** u EQUIPO PRODUC. CALOR GAS CAL. FUNDICIÓN 40000 kcal/h
Precio: 6060.59
Equipo de producción de calor, para gas y sistemas de calefacción por agua caliente, de 400000 kcal/h pot. utill, constituido por: caldera con cuerpo de elementos de hierro fundido, aislamiento térmico, colector de humos y cortatiros, salidas para tuberías de agua, termostato de caldera de seguridad, termómetro, manometro, quemador atmosferico multigas, encendido automático, línea de gas con colector, válvula con sistema de seguridad, regulador de presión y conexión para acometida de gas, envolvente de todo el conjunto de chapa de acero esmaltada, placa de identificación energética, homologado por el M.I., incluso montaje. Medida la cantidad ejecutada.

| Código | Ud | Descripción | Rendimiento | Precio | Importe |
|---|---|---|---|---|---|
| ATC00400 | h | CUADRILLA FORMADA POR OFICIAL 1ª INSTALADOR Y AYUDANTE | 8 | 38.89 | 311.12 |
| IC13400 | u | CALDERA FUNDICIÓN 400000 kcal/h QUEM. ATMOSFERICO GAS | 1 | 1616.33 | 1616.33 |
| IC51400 | u | QUEMADOR GASÓLEO 67500-170000 kcal/h CON R=0,83, 30-0 mm.c.a. | 1 | 3122.94 | 3122.94 |
| IG00800 | u | LÍNEA DE MANDO GAS PARA QUEMADOR DE 110000-570000 kcal/h | 1 | 987.7 | 987.70 |
| WW00300 | u | MATERIAL COMPLEMENTARIO O PZAS. ESPECIALES | 30 | 0.55 | 16.50 |
| WW00400 | u | PEQUEÑO MATERIAL | 20 | 0.3 | 6.00 |
|  |  | Total |  |  | 6060.59 |

**08CCC00152** u CALDERA MURAL GAS 6000 A 16000 kcal/h
Precio: 1270.76
Caldera mural a gas para calefacción por agua caliente, modulante, de 6000 a 16000 kcal/h pot. útil, formada por cambiador de calor, quemador atmosferico multigas, válvula de entrada modulante para gas, regulador presión, válvula electromagnetica y termopar gas, depósito de expansión, circulador, válvula seguridad circuito calefacción termostatos de seguridad y temperatura, manometro, termómetro, bastidor con conexiones agua y gas y módulos de control, conteniendo todo en envolvente de chapa esmaltada, encendido automático y conducto de humos, placa de identificación energética, homologado por el M.I, incluso montaje y ayudas de albañilería. Medida la cantidad ejecutada.

| Código | Ud | Descripción | Rendimiento | Precio | Importe |
|---|---|---|---|---|---|
| ATC00200 | h | CUADRILLA ALBAÑILERÍA, FORMADA POR OFICIAL 2ª Y PEÓN ESP. | 0.5 | 38.25 | 19.13 |
| ATC00400 | h | CUADRILLA FORMADA POR OFICIAL 1ª INSTALADOR Y AYUDANTE | 8 | 38.89 | 311.12 |
| IC14400 | u | CALDERA MURAL GAS 6000-16000 kcal/h CALEFACCIÓN | 1 | 875.71 | 875.71 |
| IC24900 | m | CONDUCTO EVACUACIÓN DE HUMOS DE ACERO | 2 | 21.15 | 42.30 |
| WW00300 | u | MATERIAL COMPLEMENTARIO O PZAS. ESPECIALES | 30 | 0.55 | 16.50 |
| WW00400 | u | PEQUEÑO MATERIAL | 20 | 0.3 | 6.00 |
|  |  | Total |  |  | 1270.76 |

**08CCC00157** u CALDERA MURAL GAS 10000 A 30000 kcal/h
Precio: 1648.7
Caldera mural a gas para calefacción por agua caliente, modulante, de 10000 a 30000 kcal/h pot. útil, formada por cambiador de calor, quemador atmosferico multigas, válvula de entrada modulante para gas, regulador presión, válvula electromagnetica y termopar gas, depósito de expansión, circulador, válvula seguridad circuito calefacción termostatos de seguridad y temperatura, manometro, termómetro, bastidor con conexiones agua y gas, módulos de control y programador, conteniendo todo en un envolvente de chapa esmaltada, encendido automático y conducto de humos, placa de identificación energética, homologado por el M.I., incluso montaje y ayudas de albañilería. Medida la cantidad ejecutada.

| Código | Ud | Descripción | Rendimiento | Precio | Importe |
|---|---|---|---|---|---|
| ATC00200 | h | CUADRILLA ALBAÑILERÍA, FORMADA POR OFICIAL 2ª Y PEÓN ESP. | 0.6 | 38.25 | 22.95 |
| ATC00400 | h | CUADRILLA FORMADA POR OFICIAL 1ª INSTALADOR Y AYUDANTE | 9 | 38.89 | 350.01 |
| IC14600 | u | CALDERA MURAL GAS 10000-30000 kcal/h CALEFACCIÓN | 1 | 1210.94 | 1210.94 |
| IC24900 | m | CONDUCTO EVACUACIÓN DE HUMOS DE ACERO | 2 | 21.15 | 42.30 |
| WW00300 | u | MATERIAL COMPLEMENTARIO O PZAS. ESPECIALES | 30 | 0.55 | 16.50 |
| WW00400 | u | PEQUEÑO MATERIAL | 20 | 0.3 | 6.00 |
|  |  | Total |  |  | 1648.7 |

**08CCC00162** u CALDERA MURAL GAS MIXTA INSTANTÁNEA 6000 A 16000 kcal/h
Precio: 1343.98
Caldera mural a gas, mixta, para calefacción por agua caliente y agua caliente sanitaria instantanea, modulante, de 6000 a 16000 kcal/h pot. útil, formada por cambiador de calor calefac., quemador atmosferico multigas, válvula de entrada modulante para gas, regulador presión y equipo seguridad gas, intercambiador calor y regulador caudal A.C.S., depósito expansión circulador termost. seguridad y temp., manometro y termostato, bastidor con conexiones aguas y gas y módulos de control, contenido todo en envolvente de chapa esmaltada encendido automático y conducto de humos placa de identificación energética, homologado por el M.I, montaje ayudas albañilería. Medida la cantidad ejecutada

| Código | Ud | Descripción | Rendimiento | Precio | Importe |
|---|---|---|---|---|---|
| ATC00200 | h | CUADRILLA ALBAÑILERÍA, FORMADA POR OFICIAL 2ª Y PEÓN ESP. | 0.5 | 38.25 | 19.13 |
| ATC00400 | h | CUADRILLA FORMADA POR OFICIAL 1ª INSTALADOR Y AYUDANTE | 8 | 38.89 | 311.12 |
| IC15000 | u | CALDERA MURAL MIXTA GAS 6000-16000 kcal/h CALEF-ACS INST. | 1 | 948.93 | 948.93 |
| IC24900 | m | CONDUCTO EVACUACIÓN DE HUMOS DE ACERO | 2 | 21.15 | 42.30 |
| WW00300 | u | MATERIAL COMPLEMENTARIO O PZAS. ESPECIALES | 30 | 0.55 | 16.50 |
| WW00400 | u | PEQUEÑO MATERIAL | 20 | 0.3 | 6.00 |
|  |  | Total |  |  | 1343.98 |

**08CCC00167** u CALDERA MURAL GAS MIXTA INSTANTÁNEA 10000 A 30000 kcal/h
Precio: 2002.34
Caldera mural a gas,mixta para calefacción por agua caliente y agua caliente sanitaria instantanea modulante de 10000 a 30000 kcal/h pot. útil, formada por cambiador de calor calefac. quemador atmosferico multigasválvula de entrada modulante para gas regulador presión y equipo seguridad gas intercambiador calor y regulador caudal A.C.S. depósito expansión circulador termost. seguridad y temp. manometro y termostato bastidor con conexiones aguas y gas, módulos de control y programa, conteniendo todo en envolvente de chapa esmalt. encendido automático y conducto de humos, placa de identificación energética, homologado por el M.I., montaje y ayudas albañilería. Medida la cantidad ejecutada.

| Código | Ud | Descripción | Rendimiento | Precio | Importe |
|---|---|---|---|---|---|
| ATC00200 | h | CUADRILLA ALBAÑILERÍA, FORMADA POR OFICIAL 2ª Y PEÓN ESP. | 0.6 | 38.25 | 22.95 |
| ATC00400 | h | CUADRILLA FORMADA POR OFICIAL 1ª INSTALADOR Y AYUDANTE | 9 | 38.89 | 350.01 |
| IC15200 | u | CALDERA MURAL MIXTA GAS 10000-30000 kcal/h CALEF-ACS INST. | 1 | 1564.58 | 1564.58 |
| IC24900 | m | CONDUCTO EVACUACIÓN DE HUMOS DE ACERO | 2 | 21.15 | 42.30 |
| WW00300 | u | MATERIAL COMPLEMENTARIO O PZAS. ESPECIALES | 30 | 0.55 | 16.50 |
| WW00400 | u | PEQUEÑO MATERIAL | 20 | 0.3 | 6.00 |
|  |  | Total |  |  | 2002.34 |

**08CCC00172** u CALDERA MURAL GAS MIXTA ACUMULACIÓN 6000 A 16000 kcal/h
Precio: 1343.98
Caldera mural a gas,mixta, para calefacción por agua caliente, y agua caliente sanitaria por acumulación, modulante de 6000 a 16000 kcal/h pot. útil, formada por cambiador de calor calefacción, quemador atmosferico multigas, válvula de entrada del gas, modulante, regulador presión y equipo seguridad gas, depósito de expansión, circulador, termost. de seguridad y temp. manómetro y termómetro, válvula motorizada de tres vías para cambio calefac-acumulador, bastidor con conex. agua y gas y módulos de control, contenido todo en envolvente de chapa esmaltada, conducto de humos, placa de identificación energética, homologado por el M.I., montaje y ayudas de albañilería. Medida la cantidad ejecutada.

| Código | Ud | Descripción | Rendimiento | Precio | Importe |
|---|---|---|---|---|---|
| ATC00200 | h | CUADRILLA ALBAÑILERÍA, FORMADA POR OFICIAL 2ª Y PEÓN ESP. | 0.5 | 38.25 | 19.13 |
| ATC00400 | h | CUADRILLA FORMADA POR OFICIAL 1ª INSTALADOR Y AYUDANTE | 8 | 38.89 | 311.12 |
| IC14700 | u | CALDERA MURAL MIXTA GAS 6000-16000 kcal/h CALEF-ACS ACUM. | 1 | 948.93 | 948.93 |
| IC24900 | m | CONDUCTO EVACUACIÓN DE HUMOS DE ACERO | 2 | 21.15 | 42.30 |
| WW00300 | u | MATERIAL COMPLEMENTARIO O PZAS. ESPECIALES | 30 | 0.55 | 16.50 |
| WW00400 | u | PEQUEÑO MATERIAL | 20 | 0.3 | 6.00 |
|  |  | Total |  |  | 1343.98 |

**08CCC00182** u CALDERA MURAL ELÉCTRICA 2150 A 12900 kcal/h
Precio: 1548.79
Caldera mural, eléctrica, para calefacción por agua caliente, de 2,5 a 15 kW (2150 a 12900 kcal/h) potencia útil, formada por cuerpo de caldeo de acero con aislamiento térmico y 9 l de capacidad, resistencias, circulador, vaso de expansión, termostatos de temperatura y seguridad, válvula de seguridad del circuito calefac., interruptores para los distintos escalones de potencia, programador, interruptor general y módulos control, conexiones para agua, contenido todo en envolvente de chapa esmaltada, placa de identificación energética, homologado por el M.I., montaje y ayudas de albañilería. Medida la cantidad ejecutada.

| Código | Ud | Descripción | Rendimiento | Precio | Importe |
|---|---|---|---|---|---|
| ATC00200 | h | CUADRILLA ALBAÑILERÍA, FORMADA POR OFICIAL 2ª Y PEÓN ESP. | 0.5 | 38.25 | 19.13 |
| ATC00400 | h | CUADRILLA FORMADA POR OFICIAL 1ª INSTALADOR Y AYUDANTE | 4 | 38.89 | 155.56 |
| IC13900 | u | CALDERA MURAL ELÉCTRICA 2,5-15 kW CALEFACCIÓN | 1 | 1351.6 | 1351.60 |
| WW00300 | u | MATERIAL COMPLEMENTARIO O PZAS. ESPECIALES | 30 | 0.55 | 16.50 |
| WW00400 | u | PEQUEÑO MATERIAL | 20 | 0.3 | 6.00 |
|  |  | Total |  |  | 1548.79 |

**08CCC00192** u CALDERA MURAL MIXTA ELÉCTRICA 4300 A 12900 kcal/h
Precio: 1548.79
Caldera mural, mixta, eléctrica, para calefacción por agua caliente y agua caliente sanitaria por acumulación de 5 a 15 kW (4300 a 12900 kcal/h) pot. útil, para calefac. y 6 kW para A.C.S., formada por cuerpo de caldeo de acero, con aislamiento térmico y 9 l capacidad, acumulador para A.C.S. iguales características y 50 l capacidad, resist., circulador, vaso expansión, termost. seguridad y temp. válvulas seguridad en los dos circuitos, válvula antirretorno, interrup. para los distintos escalones de potencia, program. interrup. general y módulos control, conexiónes para agua, conteniendo todo en envolvente de chapa esmaltada, placa de identificación energética homolosada por el M.I., montaje y ayudas de albañilería. Medida la cantidad ejecutada.

| Código | Ud | Descripción | Rendimiento | Precio | Importe |
|---|---|---|---|---|---|
| ATC00200 | h | CUADRILLA ALBAÑILERÍA, FORMADA POR OFICIAL 2ª Y PEÓN ESP. | 0.5 | 38.25 | 19.13 |
| ATC00400 | h | CUADRILLA FORMADA POR OFICIAL 1ª INSTALADOR Y AYUDANTE | 4 | 38.89 | 155.56 |
| IC14200 | u | CALDERA MURAL ELÉCTRICA MIXTA 5-15 kW CALEFAC. 6 kW A.C.S. | 1 | 1351.6 | 1351.60 |
| WW00300 | u | MATERIAL COMPLEMENTARIO O PZAS. ESPECIALES | 30 | 0.55 | 16.50 |
| WW00400 | u | PEQUEÑO MATERIAL | 20 | 0.3 | 6.00 |
|  |  | Total |  |  | 1548.79 |

**08CCC00196** u CALDERA PIE MIXTA ELÉCTRICA 4300 A 12900 kcal/h
Precio: 1657.81
Caldera de pie mixta eléctrica para calefacción por agua caliente y agua caliente sanitaria por acumulación de 5 a 15 kW (4300 a 12900 kcal/h) pot. útil para calefacción y 6 kW para A.C.S., formada por cuerpo de caldeo de acero, con aislamiento térmico y 9 l capacidad, acumulador para A.C.S. iguales características y 80 l capacidad, resist., circulador, vaso expansión, termost. seguridad y temp. válvulas segur. en los dos circuitos, válvula antirretorno, interrupt. para los distintos escalones de potencia, program. interrup. general y módulos control, conexiones para agua, conten. todo en envolvente de chapa esmaltada, placa de identificación energética homologada por el M.I., montaje y ayudas de albañilería. Medida la cantidad ejecutada.

| Código | Ud | Descripción | Rendimiento | Precio | Importe |
|---|---|---|---|---|---|
| ATC00200 | h | CUADRILLA ALBAÑILERÍA, FORMADA POR OFICIAL 2ª Y PEÓN ESP. | 0.1 | 38.25 | 3.83 |
| ATC00400 | h | CUADRILLA FORMADA POR OFICIAL 1ª INSTALADOR Y AYUDANTE | 3.5 | 38.89 | 136.12 |
| IC15300 | u | CALDERA PIE ELÉCTRICA MIXTA 5-15 kW CALEFAC. 6 kW A.C.S. | 1 | 1506.61 | 1506.61 |
| WW00300 | u | MATERIAL COMPLEMENTARIO O PZAS. ESPECIALES | 15 | 0.55 | 8.25 |
| WW00400 | u | PEQUEÑO MATERIAL | 10 | 0.3 | 3.00 |
|  |  | Total |  |  | 1657.81 |

###### 08CCE Emisores

**08CCE00000** m2 RADIADOR PANEL SIMPLE CHAPA ACERO CONVECT. LLAVE 2 VÍAS
Precio: 182.68
Radiador de panel simple de chapa de acero, con convector, pintado, con una capacidad de emisión de 1700 kcal/hm2 para una diferencia de 60º entre temp. media del radiador y temp. ambiente, incluso llave de regulación de dos vías de 1/2", purgador manual, soportes y accesorios, pequeño material y ayudas de albañilería. Medida la superficie ejecutada.

| Código | Ud | Descripción | Rendimiento | Precio | Importe |
|---|---|---|---|---|---|
| ATC00200 | h | CUADRILLA ALBAÑILERÍA, FORMADA POR OFICIAL 2ª Y PEÓN ESP. | 0.5 | 38.25 | 19.13 |
| TO01400 | h | OF. 1ª CALEFACTOR O MECÁNICO | 1.2 | 19.85 | 23.82 |
| TO02100 | h | OFICIAL 1ª | 0.5 | 19.85 | 9.93 |
| IC41400 | u | LLAVE REGULACIÓN RADIADOR, 2 VÍAS,1/2" | 1.5 | 5.07 | 7.61 |
| IC50400 | u | PURGADOR MANUAL | 1.5 | 0.68 | 1.02 |
| IC52100 | m2 | RADIADOR DE PANEL DE CHAPA SIMPLE C/CONVECTOR | 1 | 105.39 | 105.39 |
| PE00200 | kg | ESMALTE SINTÉTICO | 0.5 | 6.16 | 3.08 |
| WW00300 | u | MATERIAL COMPLEMENTARIO O PZAS. ESPECIALES | 22 | 0.55 | 12.10 |
| WW00400 | u | PEQUEÑO MATERIAL | 2 | 0.3 | 0.60 |
|  |  | Total |  |  | 182.68 |

**08CCE00001** m2 RADIADOR PANEL SIMPLE CHAPA ACERO PINTADO LLAVE 2 VÍAS
Precio: 133.34
Radiador de panel de chapa de acero, pintado, con una capacidad de emisión de 1200 kcal/hm2, para una diferencia de 60º entre temp. media del radiador y temp. ambiente, incluso llave de regulación de dos vías de 3/8", purgador manual, soportes y accesorios, pequeño material y ayudas de albañilería. Medida la superficie ejecutada.

| Código | Ud | Descripción | Rendimiento | Precio | Importe |
|---|---|---|---|---|---|
| ATC00200 | h | CUADRILLA ALBAÑILERÍA, FORMADA POR OFICIAL 2ª Y PEÓN ESP. | 0.4 | 38.25 | 15.30 |
| TO01400 | h | OF. 1ª CALEFACTOR O MECÁNICO | 1 | 19.85 | 19.85 |
| TO02100 | h | OFICIAL 1ª | 0.4 | 19.85 | 7.94 |
| IC41300 | u | LLAVE REGULACIÓN RADIADOR, 2 VÍAS,3/8" | 1.25 | 4.49 | 5.61 |
| IC50400 | u | PURGADOR MANUAL | 1.25 | 0.68 | 0.85 |
| IC51900 | m2 | RADIADOR DE PANEL DE CHAPA ACERO SIMPLE | 1 | 69.73 | 69.73 |
| PE00200 | kg | ESMALTE SINTÉTICO | 0.4 | 6.16 | 2.46 |
| WW00300 | u | MATERIAL COMPLEMENTARIO O PZAS. ESPECIALES | 20 | 0.55 | 11.00 |
| WW00400 | u | PEQUEÑO MATERIAL | 2 | 0.3 | 0.60 |
|  |  | Total |  |  | 133.34 |

**08CCE00002** m2 RADIADOR PANEL DOBLE CHAPA ACERO LLAVE 2 VÍAS
Precio: 302.8
Radiador de panel doble de chapa de acero, con convectores, pintado, con una capacidad de emisión de 3000 kcal/hm2, para una diferencia de 60º entre temp. media del radiador y temp. ambiente, incluso llave de regulación de dos vías de 1/2", purgador manual, soportes y accesorios, pequeño material y ayudas de albañilería. Medida la superficie ejecutada.

| Código | Ud | Descripción | Rendimiento | Precio | Importe |
|---|---|---|---|---|---|
| ATC00200 | h | CUADRILLA ALBAÑILERÍA, FORMADA POR OFICIAL 2ª Y PEÓN ESP. | 0.6 | 38.25 | 22.95 |
| TO01400 | h | OF. 1ª CALEFACTOR O MECÁNICO | 1.5 | 19.85 | 29.78 |
| TO02100 | h | OFICIAL 1ª | 0.8 | 19.85 | 15.88 |
| IC41400 | u | LLAVE REGULACIÓN RADIADOR, 2 VÍAS,1/2" | 1.8 | 5.07 | 9.13 |
| IC50400 | u | PURGADOR MANUAL | 1.8 | 0.68 | 1.22 |
| IC52000 | m2 | RADIADOR DE PANEL DE CHAPA DOBLE C/CONVECTOR | 1 | 202.48 | 202.48 |
| PE00200 | kg | ESMALTE SINTÉTICO | 1 | 6.16 | 6.16 |
| WW00300 | u | MATERIAL COMPLEMENTARIO O PZAS. ESPECIALES | 26 | 0.55 | 14.30 |
| WW00400 | u | PEQUEÑO MATERIAL | 3 | 0.3 | 0.90 |
|  |  | Total |  |  | 302.8 |

**08CCE00005** m2 RADIADOR PANEL SIMPLE CHAPA ACERO CONVECT. LLAVE 4 VÍAS
Precio: 185.98
Radiador de panel simple de chapa de acero, con convector, pintado, con una capacidad de emisión de 1700 kcal/hm2 para una diferencia de 60º entre temp. media del radiador y temp. ambiente, incluso llave de regulación de 4 vías de 3/8", purgador manual, soportes y accesorios, pequeño material y ayudas de albañilería. Medida la superficie ejecutada.

| Código | Ud | Descripción | Rendimiento | Precio | Importe |
|---|---|---|---|---|---|
| ATC00200 | h | CUADRILLA ALBAÑILERÍA, FORMADA POR OFICIAL 2ª Y PEÓN ESP. | 0.5 | 38.25 | 19.13 |
| TO01400 | h | OF. 1ª CALEFACTOR O MECÁNICO | 1.2 | 19.85 | 23.82 |
| TO02100 | h | OFICIAL 1ª | 0.4 | 19.85 | 7.94 |
| IC41800 | u | LLAVE REGULACIÓN RADIADOR, 4 VÍAS, INST. MONOTUBO | 1.5 | 10.43 | 15.65 |
| IC50400 | u | PURGADOR MANUAL | 1.5 | 0.68 | 1.02 |
| IC52100 | m2 | RADIADOR DE PANEL DE CHAPA SIMPLE C/CONVECTOR | 1 | 105.39 | 105.39 |
| PE00200 | kg | ESMALTE SINTÉTICO | 0.5 | 6.16 | 3.08 |
| WW00300 | u | MATERIAL COMPLEMENTARIO O PZAS. ESPECIALES | 17 | 0.55 | 9.35 |
| WW00400 | u | PEQUEÑO MATERIAL | 2 | 0.3 | 0.60 |
|  |  | Total |  |  | 185.98 |

**08CCE00006** m2 RADIADOR PANEL SIMPLE CHAPA ACERO PINTADO LLAVE 4 VÍAS
Precio: 138.02
Radiador de panel simple de chapa de acero, pintado, con una capacidad de emisión de 1200 kcal/hm2, para una diferencia de 60º entre temp. media del radiador y temp. ambiente, incluso llave de regulación de 4 vías de 1/2", purgador manual, soportes y accesorios, pequeño material y ayudas de albañilería. Medida la superficie ejecutada.

| Código | Ud | Descripción | Rendimiento | Precio | Importe |
|---|---|---|---|---|---|
| ATC00200 | h | CUADRILLA ALBAÑILERÍA, FORMADA POR OFICIAL 2ª Y PEÓN ESP. | 0.4 | 38.25 | 15.30 |
| TO01400 | h | OF. 1ª CALEFACTOR O MECÁNICO | 1 | 19.85 | 19.85 |
| TO02100 | h | OFICIAL 1ª | 0.4 | 19.85 | 7.94 |
| IC41800 | u | LLAVE REGULACIÓN RADIADOR, 4 VÍAS, INST. MONOTUBO | 1.25 | 10.43 | 13.04 |
| IC50400 | u | PURGADOR MANUAL | 1.25 | 0.68 | 0.85 |
| IC51900 | m2 | RADIADOR DE PANEL DE CHAPA ACERO SIMPLE | 1 | 69.73 | 69.73 |
| PE00200 | kg | ESMALTE SINTÉTICO | 0.4 | 6.16 | 2.46 |
| WW00300 | u | MATERIAL COMPLEMENTARIO O PZAS. ESPECIALES | 15 | 0.55 | 8.25 |
| WW00400 | u | PEQUEÑO MATERIAL | 2 | 0.3 | 0.60 |
|  |  | Total |  |  | 138.02 |

**08CCE00007** m2 RADIADOR PANEL DOBLE CHAPA ACERO LLAVE 4 VÍAS
Precio: 309.69
Radiador de panel doble de chapa de acero, con convector,pintado, con una capacidad de emisión de 3000 kcal/hm2, para una diferencia de 60º entre temp. media del radiador y temp. ambiente, incluso llave de regulación de 4 vías de 1/2", purgador manual, soportes y accesorios, pequeño material y ayudas de albañilería. Medida la superficie ejecutada.

| Código | Ud | Descripción | Rendimiento | Precio | Importe |
|---|---|---|---|---|---|
| ATC00200 | h | CUADRILLA ALBAÑILERÍA, FORMADA POR OFICIAL 2ª Y PEÓN ESP. | 0.6 | 38.25 | 22.95 |
| TO01400 | h | OF. 1ª CALEFACTOR O MECÁNICO | 1.5 | 19.85 | 29.78 |
| TO02100 | h | OFICIAL 1ª | 0.8 | 19.85 | 15.88 |
| IC41800 | u | LLAVE REGULACIÓN RADIADOR, 4 VÍAS, INST. MONOTUBO | 1.8 | 10.43 | 18.77 |
| IC50400 | u | PURGADOR MANUAL | 1.8 | 0.68 | 1.22 |
| IC52000 | m2 | RADIADOR DE PANEL DE CHAPA DOBLE C/CONVECTOR | 1 | 202.48 | 202.48 |
| PE00200 | kg | ESMALTE SINTÉTICO | 1 | 6.16 | 6.16 |
| WW00300 | u | MATERIAL COMPLEMENTARIO O PZAS. ESPECIALES | 21 | 0.55 | 11.55 |
| WW00400 | u | PEQUEÑO MATERIAL | 3 | 0.3 | 0.90 |
|  |  | Total |  |  | 309.69 |

**08CCE00011** u RADIADOR CONVECTOR ALUM. INYECTADO 6 ELEM. DE 430 mm ALT.
Precio: 153.77
Radiador convector, de aluminio inyectado,pintado con esmalte de epoxi, formado por seis elementos de 430 mm de altura, 80 mm de ancho y 110 mm de fondo, con una capacidad de emisión de 110 kcal/C elemento para una diferencia de 60º entre temp. media del radiador y temp. ambiente, incluso llave de regulación de dos vías de 3/8" purgador manual, soportes y accesorios, pequeño material y ayudas de albañilería. Medida la cantidad ejecutada.

| Código | Ud | Descripción | Rendimiento | Precio | Importe |
|---|---|---|---|---|---|
| ATC00200 | h | CUADRILLA ALBAÑILERÍA, FORMADA POR OFICIAL 2ª Y PEÓN ESP. | 0.5 | 38.25 | 19.13 |
| TO01400 | h | OF. 1ª CALEFACTOR O MECÁNICO | 1.3 | 19.85 | 25.81 |
| IC30000 | u | ELEMENTO DE RADIADOR ALUMINIO 430x80 mm 110 kcal/h PINTADO | 6 | 15.71 | 94.26 |
| IC41300 | u | LLAVE REGULACIÓN RADIADOR, 2 VÍAS,3/8" | 1 | 4.49 | 4.49 |
| IC50400 | u | PURGADOR MANUAL | 1 | 0.68 | 0.68 |
| WW00300 | u | MATERIAL COMPLEMENTARIO O PZAS. ESPECIALES | 16 | 0.55 | 8.80 |
| WW00400 | u | PEQUEÑO MATERIAL | 2 | 0.3 | 0.60 |
|  |  | Total |  |  | 153.77 |

**08CCE00019** u RADIADOR CONVECTOR ALUM. INYECTADO 15 ELEM. DE 430 mm ALT.
Precio: 299.71
Radiador convector, de aluminio inyectado, pintado con esmalte de epoxi, formado por quince elementos de 430 mm de altura, 80 mm de ancho y 110 mm de fondo, con una capacidad de emisión de 110 kcal/h por elemento para una diferencia de 60º entre temp. media del radiador y temp. ambiente, incluso llave de regulación de dos vías de 1/2" purgador manual, soportes y accesorios, pequeño material y ayudas de albañilería. Medida la cantidad ejecutada.

| Código | Ud | Descripción | Rendimiento | Precio | Importe |
|---|---|---|---|---|---|
| ATC00200 | h | CUADRILLA ALBAÑILERÍA, FORMADA POR OFICIAL 2ª Y PEÓN ESP. | 0.5 | 38.25 | 19.13 |
| TO01400 | h | OF. 1ª CALEFACTOR O MECÁNICO | 1.5 | 19.85 | 29.78 |
| IC30000 | u | ELEMENTO DE RADIADOR ALUMINIO 430x80 mm 110 kcal/h PINTADO | 15 | 15.71 | 235.65 |
| IC41400 | u | LLAVE REGULACIÓN RADIADOR, 2 VÍAS,1/2" | 1 | 5.07 | 5.07 |
| IC50400 | u | PURGADOR MANUAL | 1 | 0.68 | 0.68 |
| WW00300 | u | MATERIAL COMPLEMENTARIO O PZAS. ESPECIALES | 16 | 0.55 | 8.80 |
| WW00400 | u | PEQUEÑO MATERIAL | 2 | 0.3 | 0.60 |
|  |  | Total |  |  | 299.71 |

**08CCE00021** u RADIADOR CONVECTOR ALUM. INYECTADO 4 ELEM. DE 590 mm ALT.
Precio: 134.97
Radiador convector, de aluminio inyectado,pintado con esmalte de espoxi, formado por cuatro elementos de 590 mm de altura, 80 mm de ancho y 110 mm de fondo, con una capacidad de emisión de 160 kcal/h por elemento para una diferencia de 60º entre temp. media del radiador y temp. ambiente, incluso llave de regulación de cuatro vías, purgador manual, soportes y accesorios, pequeño material y ayudas de albañilería. Medida la cantidad ejecutada.

| Código | Ud | Descripción | Rendimiento | Precio | Importe |
|---|---|---|---|---|---|
| ATC00200 | h | CUADRILLA ALBAÑILERÍA, FORMADA POR OFICIAL 2ª Y PEÓN ESP. | 0.5 | 38.25 | 19.13 |
| TO01400 | h | OF. 1ª CALEFACTOR O MECÁNICO | 1.3 | 19.85 | 25.81 |
| IC30100 | u | ELEMENTO DE RADIADOR ALUMINIO 590x80 mm160 kcal/h PINTADO | 4 | 17.93 | 71.72 |
| IC41800 | u | LLAVE REGULACIÓN RADIADOR, 4 VÍAS, INST. MONOTUBO | 1 | 10.43 | 10.43 |
| IC50400 | u | PURGADOR MANUAL | 1 | 0.68 | 0.68 |
| WW00300 | u | MATERIAL COMPLEMENTARIO O PZAS. ESPECIALES | 12 | 0.55 | 6.60 |
| WW00400 | u | PEQUEÑO MATERIAL | 2 | 0.3 | 0.60 |
|  |  | Total |  |  | 134.97 |

**08CCE00027** u RADIADOR CONVECTOR ALUM. INYECTADO 10 ELEM. DE 590 mm ALT.
Precio: 241.16
Radiador convector, de aluminio inyectado,pintado con esmalte epoxi, formado por diez elementos de590 mm de altura, 80 mm de ancho y 110 mm de fondo, con una capacidad de emisión de 160 kcal/h por elemento para una diferencia de 60º entre temp. media del radiador y temp. ambiente, incluso llave de regulación de dos vías de 1/2" purgador manual, soportes y accesorios, pequeño material y ayudas de albañilería. Medida la cantidad ejecutada.

| Código | Ud | Descripción | Rendimiento | Precio | Importe |
|---|---|---|---|---|---|
| ATC00200 | h | CUADRILLA ALBAÑILERÍA, FORMADA POR OFICIAL 2ª Y PEÓN ESP. | 0.5 | 38.25 | 19.13 |
| TO01400 | h | OF. 1ª CALEFACTOR O MECÁNICO | 1.5 | 19.85 | 29.78 |
| IC30100 | u | ELEMENTO DE RADIADOR ALUMINIO 590x80 mm160 kcal/h PINTADO | 10 | 17.93 | 179.30 |
| IC41400 | u | LLAVE REGULACIÓN RADIADOR, 2 VÍAS,1/2" | 1 | 5.07 | 5.07 |
| IC50400 | u | PURGADOR MANUAL | 1 | 0.68 | 0.68 |
| WW00300 | u | MATERIAL COMPLEMENTARIO O PZAS. ESPECIALES | 12 | 0.55 | 6.60 |
| WW00400 | u | PEQUEÑO MATERIAL | 2 | 0.3 | 0.60 |
|  |  | Total |  |  | 241.16 |

**08CCE00031** u RADIADOR CONVECTOR ALUM. INYECTADO 5 ELEM. DE 690 mm ALT.
Precio: 169.91
Radiador convector, de aluminio inyectado, pintado con esmalte de epoxi, formado por cinco elementos de 690 mm de altura, 80 mm de ancho y 110 mm de fondo, con una capacidad de emisión de 170 kcal/h por elemento para una diferencia de 60º entre temp. media del radiador y temp. ambiente, incluso llave de regulación de dos vías de 3/8" purgador manual, soportes y accesorios, pequeño material y ayudas de albañilería. Medida la cantidad ejecutada.

| Código | Ud | Descripción | Rendimiento | Precio | Importe |
|---|---|---|---|---|---|
| ATC00200 | h | CUADRILLA ALBAÑILERÍA, FORMADA POR OFICIAL 2ª Y PEÓN ESP. | 0.5 | 38.25 | 19.13 |
| TO01400 | h | OF. 1ª CALEFACTOR O MECÁNICO | 1.3 | 19.85 | 25.81 |
| IC30200 | u | ELEMENTO DE RADIADOR ALUMINIO 690x80 mm170 kcal/h PINTADO | 5 | 22.08 | 110.40 |
| IC41300 | u | LLAVE REGULACIÓN RADIADOR, 2 VÍAS,3/8" | 1 | 4.49 | 4.49 |
| IC50400 | u | PURGADOR MANUAL | 1 | 0.68 | 0.68 |
| WW00300 | u | MATERIAL COMPLEMENTARIO O PZAS. ESPECIALES | 16 | 0.55 | 8.80 |
| WW00400 | u | PEQUEÑO MATERIAL | 2 | 0.3 | 0.60 |
|  |  | Total |  |  | 169.91 |

**08CCE00038** u RADIADOR CONVECTOR ALUM. INYECTADO 12 ELEM. DE 690 mm ALT.
Precio: 329.02
Radiador convector, de aluminio inyectado, pintado con esmalte epoxi, formado por doce elementos de 690 mm de altura, 80 mm de ancho y 110 mm de fondo, con una capacidad de emisión de 170 kcal/h por elemento para una diferencia de 60º entre temp. media del radiador y temp. ambiente, incluso llave de regulación de dos vías de 1/2" purgador manual, soportes y accesorios, pequeño material y ayudas de albañilería. Medida la cantidad ejecutada.

| Código | Ud | Descripción | Rendimiento | Precio | Importe |
|---|---|---|---|---|---|
| ATC00200 | h | CUADRILLA ALBAÑILERÍA, FORMADA POR OFICIAL 2ª Y PEÓN ESP. | 0.5 | 38.25 | 19.13 |
| TO01400 | h | OF. 1ª CALEFACTOR O MECÁNICO | 1.5 | 19.85 | 29.78 |
| IC30200 | u | ELEMENTO DE RADIADOR ALUMINIO 690x80 mm170 kcal/h PINTADO | 12 | 22.08 | 264.96 |
| IC41400 | u | LLAVE REGULACIÓN RADIADOR, 2 VÍAS,1/2" | 1 | 5.07 | 5.07 |
| IC50400 | u | PURGADOR MANUAL | 1 | 0.68 | 0.68 |
| WW00300 | u | MATERIAL COMPLEMENTARIO O PZAS. ESPECIALES | 16 | 0.55 | 8.80 |
| WW00400 | u | PEQUEÑO MATERIAL | 2 | 0.3 | 0.60 |
|  |  | Total |  |  | 329.02 |

**08CCE00065** u RADIADOR HIERRO FUNDIDO PINTADO 20 ELEM. 2 COL. 45 cm ALT.
Precio: 343.78
Radiador de hierro fundido, pintado, formado por 20 elementos de dos columnas y de 45 cm altura, con una capacidad de 50 kcal/h por elemento, para una diferencia de 60º entre temp. del radiador y temp. ambiente, incluso llave de regulación de dos vías de 3/8", purgador manual, soportes y p.p. de accesorios, pequeño material y ayudas de albañilería. Medida la cantidad ejecutada.

| Código | Ud | Descripción | Rendimiento | Precio | Importe |
|---|---|---|---|---|---|
| ATC00200 | h | CUADRILLA ALBAÑILERÍA, FORMADA POR OFICIAL 2ª Y PEÓN ESP. | 0.5 | 38.25 | 19.13 |
| TO01400 | h | OF. 1ª CALEFACTOR O MECÁNICO | 1.5 | 19.85 | 29.78 |
| IC31200 | u | ELEMENTO RADIADOR H. FUNDIDO 2 COL. 45 cm ALT. 50 kcal/h PINTADO | 20 | 13.96 | 279.20 |
| IC41300 | u | LLAVE REGULACIÓN RADIADOR, 2 VÍAS,3/8" | 1 | 4.49 | 4.49 |
| IC50400 | u | PURGADOR MANUAL | 1 | 0.68 | 0.68 |
| WW00300 | u | MATERIAL COMPLEMENTARIO O PZAS. ESPECIALES | 18 | 0.55 | 9.90 |
| WW00400 | u | PEQUEÑO MATERIAL | 2 | 0.3 | 0.60 |
|  |  | Total |  |  | 343.78 |

**08CCE00072** u RADIADOR HIERRO FUNDIDO PINTADO 10 ELEM. 2 COL. 60 cm ALT.
Precio: 224.85
Radiador de hierro fundido, pintado, formado por 10 elementos de dos columnas y de 60 cm altura, con una capacidad de 70 kcal/h por elemento, para una diferencia de 60º entre temp. media del radiador y temp. ambiente, incluso llave de regulación de cuatro vías, purgador manual, soportes y p.p. de accesorios, pequeño material y ayudas de albañilería. Medida la cantidad ejecutada.

| Código | Ud | Descripción | Rendimiento | Precio | Importe |
|---|---|---|---|---|---|
| ATC00200 | h | CUADRILLA ALBAÑILERÍA, FORMADA POR OFICIAL 2ª Y PEÓN ESP. | 0.5 | 38.25 | 19.13 |
| TO01400 | h | OF. 1ª CALEFACTOR O MECÁNICO | 1.3 | 19.85 | 25.81 |
| IC31300 | u | ELEMENTO RADIADOR H. FUNDIDO 2 COL. 60 cm ALT. 70 kcal/h PINTADO | 10 | 16.05 | 160.50 |
| IC41800 | u | LLAVE REGULACIÓN RADIADOR, 4 VÍAS, INST. MONOTUBO | 1 | 10.43 | 10.43 |
| IC50400 | u | PURGADOR MANUAL | 1 | 0.68 | 0.68 |
| WW00300 | u | MATERIAL COMPLEMENTARIO O PZAS. ESPECIALES | 14 | 0.55 | 7.70 |
| WW00400 | u | PEQUEÑO MATERIAL | 2 | 0.3 | 0.60 |
|  |  | Total |  |  | 224.85 |

**08CCE00079** u RADIADOR HIERRO FUNDIDO PINTADO 20 ELEM. 2 COL. 60 cm ALT.
Precio: 385.58
Radiador de hierro fundido, pintado, formado por 20 elementos de dos columnas y de 60 cm altura, con una capacidad de 70 kcal/h por elemento, para una diferencia de 60º entre temp. media del radiador y temp. ambiente, incluso llave de regulación de dos vías de 3/8", purgador manual, soportes y p.p. de accesorios, pequeño material y ayudas de albañilería. Medida la cantidad ejecutada.

| Código | Ud | Descripción | Rendimiento | Precio | Importe |
|---|---|---|---|---|---|
| ATC00200 | h | CUADRILLA ALBAÑILERÍA, FORMADA POR OFICIAL 2ª Y PEÓN ESP. | 0.5 | 38.25 | 19.13 |
| TO01400 | h | OF. 1ª CALEFACTOR O MECÁNICO | 1.5 | 19.85 | 29.78 |
| IC31300 | u | ELEMENTO RADIADOR H. FUNDIDO 2 COL. 60 cm ALT. 70 kcal/h PINTADO | 20 | 16.05 | 321.00 |
| IC41300 | u | LLAVE REGULACIÓN RADIADOR, 2 VÍAS,3/8" | 1 | 4.49 | 4.49 |
| IC50400 | u | PURGADOR MANUAL | 1 | 0.68 | 0.68 |
| WW00300 | u | MATERIAL COMPLEMENTARIO O PZAS. ESPECIALES | 18 | 0.55 | 9.90 |
| WW00400 | u | PEQUEÑO MATERIAL | 2 | 0.3 | 0.60 |
|  |  | Total |  |  | 385.58 |

**08CCE00082** u RADIADOR HIERRO FUNDIDO PINTADO 10 ELEM. 2 COL. 70 cm ALT.
Precio: 239.65
Radiador de hierro fundido, pintado, formado por 10 elementos de dos columnas y de 70 cm altura, con una capacidad de 90 kcal/h por elemento, para una diferencia de 60º entre temp. media del radiador y temp. ambiente, incluso llave de regulación de cuatro vías, purgador manual, soportes yp.p. de accesorios, pequeño material y ayudas de albañilería. Medida la cantidad ejecutada.

| Código | Ud | Descripción | Rendimiento | Precio | Importe |
|---|---|---|---|---|---|
| ATC00200 | h | CUADRILLA ALBAÑILERÍA, FORMADA POR OFICIAL 2ª Y PEÓN ESP. | 0.5 | 38.25 | 19.13 |
| TO01400 | h | OF. 1ª CALEFACTOR O MECÁNICO | 1.3 | 19.85 | 25.81 |
| IC31400 | u | ELEMENTO RADIADOR H. FUNDIDO 2COL,70 cm ALT. 90 kcal/h PINTADO | 10 | 17.53 | 175.30 |
| IC41800 | u | LLAVE REGULACIÓN RADIADOR, 4 VÍAS, INST. MONOTUBO | 1 | 10.43 | 10.43 |
| IC50400 | u | PURGADOR MANUAL | 1 | 0.68 | 0.68 |
| WW00300 | u | MATERIAL COMPLEMENTARIO O PZAS. ESPECIALES | 14 | 0.55 | 7.70 |
| WW00400 | u | PEQUEÑO MATERIAL | 2 | 0.3 | 0.60 |
|  |  | Total |  |  | 239.65 |

**08CCE00089** u RADIADOR HIERRO FUNDIDO PINTADO 20 ELEM. 2 COL. 70 cm ALT.
Precio: 415.76
Radiador de hierro fundido, pintado, formado por 20 elementos de dos columnas y de 70 cm altura, con una capacidad de 90 kcal/h por elemento, para una diferencia de 60º entre temp. media del radiador y temp. ambiente, incluso llave de regulación de dos vías de 1/2", purgador manual, soportes y p.p. de accesorios, pequeño material y ayudas de albañilería. Medida la cantidad ejecutada.

| Código | Ud | Descripción | Rendimiento | Precio | Importe |
|---|---|---|---|---|---|
| ATC00200 | h | CUADRILLA ALBAÑILERÍA, FORMADA POR OFICIAL 2ª Y PEÓN ESP. | 0.5 | 38.25 | 19.13 |
| TO01400 | h | OF. 1ª CALEFACTOR O MECÁNICO | 1.5 | 19.85 | 29.78 |
| IC31400 | u | ELEMENTO RADIADOR H. FUNDIDO 2COL,70 cm ALT. 90 kcal/h PINTADO | 20 | 17.53 | 350.60 |
| IC41400 | u | LLAVE REGULACIÓN RADIADOR, 2 VÍAS,1/2" | 1 | 5.07 | 5.07 |
| IC50400 | u | PURGADOR MANUAL | 1 | 0.68 | 0.68 |
| WW00300 | u | MATERIAL COMPLEMENTARIO O PZAS. ESPECIALES | 18 | 0.55 | 9.90 |
| WW00400 | u | PEQUEÑO MATERIAL | 2 | 0.3 | 0.60 |
|  |  | Total |  |  | 415.76 |

**08CCE00099** u RADIADOR HIERRO FUNDIDO PINTADO 20 ELEM. 4 COL. 30 cm ALT.
Precio: 320.38
Radiador de hierro fundido, pintado, formado por 20 elementos de 4 columnas y de 30 cm altura, con una capacidad de 45 kcal/h por elemento, para una diferencia de 60º entre temp. media del radiador y temp. ambiente, incluso llave de regulación de dos vías de 3/8", purgador manual, soportes y p.p. de accesorios, pequeño material y ayudas de albañilería. Medida la cantidad ejecutada.

| Código | Ud | Descripción | Rendimiento | Precio | Importe |
|---|---|---|---|---|---|
| ATC00200 | h | CUADRILLA ALBAÑILERÍA, FORMADA POR OFICIAL 2ª Y PEÓN ESP. | 0.5 | 38.25 | 19.13 |
| TO01400 | h | OF. 1ª CALEFACTOR O MECÁNICO | 1.5 | 19.85 | 29.78 |
| IC31500 | u | ELEMENTO RADIADOR H. FUNDIDO 4 COL. 30 cm ALT. 45 kcal/h PINTADO | 20 | 12.79 | 255.80 |
| IC41300 | u | LLAVE REGULACIÓN RADIADOR, 2 VÍAS,3/8" | 1 | 4.49 | 4.49 |
| IC50400 | u | PURGADOR MANUAL | 1 | 0.68 | 0.68 |
| WW00300 | u | MATERIAL COMPLEMENTARIO O PZAS. ESPECIALES | 18 | 0.55 | 9.90 |
| WW00400 | u | PEQUEÑO MATERIAL | 2 | 0.3 | 0.60 |
|  |  | Total |  |  | 320.38 |

**08CCE00103** u RADIADOR HIERRO FUNDIDO PINTADO 20 ELEM. 4 COL. 45 cm ALT.
Precio: 402.18
Radiador de hierro fundido, pintado, formado por 20 elementos de 4 columnas y de 45 cm altura, con una capacidad de 70 kcal/h por elemento, para una diferencia de 60º entre temp. del radiador y temp. ambiente, incluso llave de regulación de dos vías de 3/8", purgador manual, soportes y p.p. de accesorios, pequeño material y ayudas de albañilería. Medida la cantidad ejecutada.

| Código | Ud | Descripción | Rendimiento | Precio | Importe |
|---|---|---|---|---|---|
| ATC00200 | h | CUADRILLA ALBAÑILERÍA, FORMADA POR OFICIAL 2ª Y PEÓN ESP. | 0.5 | 38.25 | 19.13 |
| TO01400 | h | OF. 1ª CALEFACTOR O MECÁNICO | 1.5 | 19.85 | 29.78 |
| IC31600 | u | ELEMENTO RADIADOR H. FUNDIDO 4 COL. 45 cm ALT. 70 kcal/h PINTADO | 20 | 16.88 | 337.60 |
| IC41300 | u | LLAVE REGULACIÓN RADIADOR, 2 VÍAS,3/8" | 1 | 4.49 | 4.49 |
| IC50400 | u | PURGADOR MANUAL | 1 | 0.68 | 0.68 |
| WW00300 | u | MATERIAL COMPLEMENTARIO O PZAS. ESPECIALES | 18 | 0.55 | 9.90 |
| WW00400 | u | PEQUEÑO MATERIAL | 2 | 0.3 | 0.60 |
|  |  | Total |  |  | 402.18 |

**08CCE00105** u RADIADOR HIERRO FUNDIDO PINTADO 10 ELEM. 4 COL. 70 cm ALT.
Precio: 298.95
Radiador de hierro fundido, pintado, formado por 10 elementos de 4 columnas y de 70 cm altura, con una capacidad de 120 kcal/h por elemento, para una diferencia de 60º entre temp. media del radiador y temp. ambiente, incluso llave de regulación de cuatro vías, purgador manual, soportes y p.p. de accesorios, pequeño material y ayudas de albañilería. Medida la cantidad ejecutada.

| Código | Ud | Descripción | Rendimiento | Precio | Importe |
|---|---|---|---|---|---|
| ATC00200 | h | CUADRILLA ALBAÑILERÍA, FORMADA POR OFICIAL 2ª Y PEÓN ESP. | 0.5 | 38.25 | 19.13 |
| TO01400 | h | OF. 1ª CALEFACTOR O MECÁNICO | 1.3 | 19.85 | 25.81 |
| IC31800 | u | ELEMENTO RADIADOR H. FUNDIDO 4 COL. 70 cm ALT.120 kcal/h PINTADO | 10 | 23.46 | 234.60 |
| IC41800 | u | LLAVE REGULACIÓN RADIADOR, 4 VÍAS, INST. MONOTUBO | 1 | 10.43 | 10.43 |
| IC50400 | u | PURGADOR MANUAL | 1 | 0.68 | 0.68 |
| WW00300 | u | MATERIAL COMPLEMENTARIO O PZAS. ESPECIALES | 14 | 0.55 | 7.70 |
| WW00400 | u | PEQUEÑO MATERIAL | 2 | 0.3 | 0.60 |
|  |  | Total |  |  | 298.95 |

**08CCE00109** u RADIADOR HIERRO FUNDIDO PINTADO 15 ELEM. 4 COL. 70 cm ALT.
Precio: 417.06
Radiador de hierro fundido, pintado, formado por 15 elementos de 4 columnas y de 70 cm altura, con una capacidad de 120 kcal/h por elemento, para una diferencia de 60º entre temp. media del radiador y temp. ambiente, incluso llave de regulación de dos vías de 1/2", purgador manual, soportes y p.p. de accesorios, pequeño material y ayudas de albañilería. Medida la cantidad ejecutada.

| Código | Ud | Descripción | Rendimiento | Precio | Importe |
|---|---|---|---|---|---|
| ATC00200 | h | CUADRILLA ALBAÑILERÍA, FORMADA POR OFICIAL 2ª Y PEÓN ESP. | 0.5 | 38.25 | 19.13 |
| TO01400 | h | OF. 1ª CALEFACTOR O MECÁNICO | 1.5 | 19.85 | 29.78 |
| IC31800 | u | ELEMENTO RADIADOR H. FUNDIDO 4 COL. 70 cm ALT.120 kcal/h PINTADO | 15 | 23.46 | 351.90 |
| IC41400 | u | LLAVE REGULACIÓN RADIADOR, 2 VÍAS,1/2" | 1 | 5.07 | 5.07 |
| IC50400 | u | PURGADOR MANUAL | 1 | 0.68 | 0.68 |
| WW00300 | u | MATERIAL COMPLEMENTARIO O PZAS. ESPECIALES | 18 | 0.55 | 9.90 |
| WW00400 | u | PEQUEÑO MATERIAL | 2 | 0.3 | 0.60 |
|  |  | Total |  |  | 417.06 |

**08CCE00115** u RADIADOR CHAPA ACERO PINTADO 15 ELEM. 2 COL. 45 cm ALT.
Precio: 160.12
Radiador de chapa de acero, pintado, formado por 15 elementos de dos columnas y de 45 cm de altura, con una capacidad de emisión de 50 kcal/h por elemento, para una diferencia de 60º entre temp. media del radiador y temp. ambiente, incluso llave de regulación de cuatro vías, purgador manual, soportes y p.p. de accesorios, pequeño material y ayudas de albañilería. Medida la cantidad ejecutada.

| Código | Ud | Descripción | Rendimiento | Precio | Importe |
|---|---|---|---|---|---|
| ATC00200 | h | CUADRILLA ALBAÑILERÍA, FORMADA POR OFICIAL 2ª Y PEÓN ESP. | 0.5 | 38.25 | 19.13 |
| TO01400 | h | OF. 1ª CALEFACTOR O MECÁNICO | 1.5 | 19.85 | 29.78 |
| IC30800 | u | ELEMENTO RADIADOR CH. ACERO 2 COL. 45 cm ALT. 50 kcal/h PINTADO | 15 | 6.12 | 91.80 |
| IC41800 | u | LLAVE REGULACIÓN RADIADOR, 4 VÍAS, INST. MONOTUBO | 1 | 10.43 | 10.43 |
| IC50400 | u | PURGADOR MANUAL | 1 | 0.68 | 0.68 |
| WW00300 | u | MATERIAL COMPLEMENTARIO O PZAS. ESPECIALES | 14 | 0.55 | 7.70 |
| WW00400 | u | PEQUEÑO MATERIAL | 2 | 0.3 | 0.60 |
|  |  | Total |  |  | 160.12 |

**08CCE00131** u RADIADOR CHAPA ACERO PINTADO 10 ELEM. 2 COL. 75 cm ALT.
Precio: 145.81
Radiador de chapa de acero, pintado, formado por 10 elementos de dos columnas y de 75 cm de altura, con una capacidad de emisión de 85 kcal/h por elemento, para una diferencia de 60º entre temp. media del radiador y temp. ambiente, incluso llave de regulación de dos vías 3/8", purgador manual, soportes y p.p. de accesorios, pequeño material y ayudas de albañilería. Medida la cantidad ejecutada.

| Código | Ud | Descripción | Rendimiento | Precio | Importe |
|---|---|---|---|---|---|
| ATC00200 | h | CUADRILLA ALBAÑILERÍA, FORMADA POR OFICIAL 2ª Y PEÓN ESP. | 0.5 | 38.25 | 19.13 |
| TO01400 | h | OF. 1ª CALEFACTOR O MECÁNICO | 1.3 | 19.85 | 25.81 |
| IC31000 | u | ELEMENTO RADIADOR CH. ACERO 2 COL. 75 cm ALT. 85 kcal/h PINTADO | 10 | 8.52 | 85.20 |
| IC41300 | u | LLAVE REGULACIÓN RADIADOR, 2 VÍAS,3/8" | 1 | 4.49 | 4.49 |
| IC50400 | u | PURGADOR MANUAL | 1 | 0.68 | 0.68 |
| WW00300 | u | MATERIAL COMPLEMENTARIO O PZAS. ESPECIALES | 18 | 0.55 | 9.90 |
| WW00400 | u | PEQUEÑO MATERIAL | 2 | 0.3 | 0.60 |
|  |  | Total |  |  | 145.81 |

**08CCE00141** u RADIADOR CHAPA ACERO PINTADO 20 ELEM. 3 COL. 30 cm ALT.
Precio: 206.32
Radiador de chapa de acero, pintado, formado por 20 elementos de tres columnas y de 30 cm de altura, con una capacidad de emisión de 55 kcal/h por elemento, para una diferencia de 60º entre temp. media del radiador y temp. ambiente, incluso llave de regulación de cuatro vías, purgador manual, soportes y p.p. de accesorios, pequeño material y ayudas de albañilería. Medida la cantidad ejecutada.

| Código | Ud | Descripción | Rendimiento | Precio | Importe |
|---|---|---|---|---|---|
| ATC00200 | h | CUADRILLA ALBAÑILERÍA, FORMADA POR OFICIAL 2ª Y PEÓN ESP. | 0.5 | 38.25 | 19.13 |
| TO01400 | h | OF. 1ª CALEFACTOR O MECÁNICO | 1.5 | 19.85 | 29.78 |
| IC30300 | u | ELEMENTO RADIADOR CH. ACERO 3 COL. 30 cm ALT. 55 kcal/h PINTADO | 20 | 6.9 | 138.00 |
| IC41800 | u | LLAVE REGULACIÓN RADIADOR, 4 VÍAS, INST. MONOTUBO | 1 | 10.43 | 10.43 |
| IC50400 | u | PURGADOR MANUAL | 1 | 0.68 | 0.68 |
| WW00300 | u | MATERIAL COMPLEMENTARIO O PZAS. ESPECIALES | 14 | 0.55 | 7.70 |
| WW00400 | u | PEQUEÑO MATERIAL | 2 | 0.3 | 0.60 |
|  |  | Total |  |  | 206.32 |

**08CCE00145** u RADIADOR CHAPA ACERO PINTADO 20 ELEM. 3 COL. 60 cm ALT.
Precio: 236.56
Radiador de chapa de acero, pintado, formado por 20 elementos de tres columnas y de 60 cm de altura, con una capacidad de emisión de 95 kcal/h por elemento, para una diferencia de 60º entre temp. media del radiador y temp. ambiente, incluso llave de regulación de dos vías 1/2", purgador manual, soportes y p.p. de accesorios, pequeño material y ayudas de albañilería. Medida la cantidad ejecutada.

| Código | Ud | Descripción | Rendimiento | Precio | Importe |
|---|---|---|---|---|---|
| ATC00200 | h | CUADRILLA ALBAÑILERÍA, FORMADA POR OFICIAL 2ª Y PEÓN ESP. | 0.5 | 38.25 | 19.13 |
| TO01400 | h | OF. 1ª CALEFACTOR O MECÁNICO | 1.5 | 19.85 | 29.78 |
| IC30500 | u | ELEMENTO RADIADOR CH. ACERO 3 COL. 60 cm ALT. 95 kcal/h PINTADO | 20 | 8.57 | 171.40 |
| IC41400 | u | LLAVE REGULACIÓN RADIADOR, 2 VÍAS,1/2" | 1 | 5.07 | 5.07 |
| IC50400 | u | PURGADOR MANUAL | 1 | 0.68 | 0.68 |
| WW00300 | u | MATERIAL COMPLEMENTARIO O PZAS. ESPECIALES | 18 | 0.55 | 9.90 |
| WW00400 | u | PEQUEÑO MATERIAL | 2 | 0.3 | 0.60 |
|  |  | Total |  |  | 236.56 |

###### 08CCR Regulación y control

**08CCR00001** u TERMOSTATO AMBIENTE, FRIO O CALOR, UNA ETAPA
Precio: 57.2
Termostato ambiente, frío o calor, una etapa, todo o nada, con selector de temperatura, conexionado e instalación. Medida la cantidad ejecutada.

| Código | Ud | Descripción | Rendimiento | Precio | Importe |
|---|---|---|---|---|---|
| TO01400 | h | OF. 1ª CALEFACTOR O MECÁNICO | 0.3 | 19.85 | 5.96 |
| IC63700 | u | TERMOSTATO AUTOMÁTICO 1 ETAPA | 1 | 50.66 | 50.66 |
| WW00300 | u | MATERIAL COMPLEMENTARIO O PZAS. ESPECIALES | 0.5 | 0.55 | 0.28 |
| WW00400 | u | PEQUEÑO MATERIAL | 1 | 0.3 | 0.30 |
|  |  | Total |  |  | 57.2 |

**08CCR00003** u TERMOSTATO AMBIENTE, FRIO O CALOR, DOS ETAPAS
Precio: 82.94
Termostato ambiente, frío o calor, dos etapas en secuencia, todo o nada, con selector de temperatura, conexionado e instalación. Medida la cantidad ejecutada.

| Código | Ud | Descripción | Rendimiento | Precio | Importe |
|---|---|---|---|---|---|
| TO01400 | h | OF. 1ª CALEFACTOR O MECÁNICO | 0.5 | 19.85 | 9.93 |
| IC63900 | u | TERMOSTATO AUTOMÁTICO 2 ETAPAS | 1 | 72.38 | 72.38 |
| WW00300 | u | MATERIAL COMPLEMENTARIO O PZAS. ESPECIALES | 0.6 | 0.55 | 0.33 |
| WW00400 | u | PEQUEÑO MATERIAL | 1 | 0.3 | 0.30 |
|  |  | Total |  |  | 82.94 |

**08CCR00009** u HUMIDOSTATO AMBIENTE, PARA MONTAJE SUPERFICIAL
Precio: 111.1
Humidostato ambiente, para montaje superficial, con regulación del 20-80% hr. y diferencial 4%, con elemento sensible de banda de nylon, contacto inversor para secaje o humidificación, microrruptor hermético, interruptor para marcha, conexionado e instalación. Medida la cantidad ejecutada.

| Código | Ud | Descripción | Rendimiento | Precio | Importe |
|---|---|---|---|---|---|
| TO01400 | h | OF. 1ª CALEFACTOR O MECÁNICO | 0.5 | 19.85 | 9.93 |
| IC41000 | u | HUMIDOSTATO 20-80% HR. DIFERENCIAL 4% CON INVERSOR | 1 | 100.32 | 100.32 |
| WW00300 | u | MATERIAL COMPLEMENTARIO O PZAS. ESPECIALES | 1 | 0.55 | 0.55 |
| WW00400 | u | PEQUEÑO MATERIAL | 1 | 0.3 | 0.30 |
|  |  | Total |  |  | 111.1 |

**08CCR00010** u INTERRUPTOR AUTOMÁTICO DEL CAUDAL
Precio: 120.53
Interruptor automático del caudal, para tuberías, con ajuste regulable, lengueta con segmento para tubos hasta 150 mm (6") diámetro, contacto variable blindado, caja metálica estanca, incluso conductores eléctricos, conexiones y montaje. Medida la cantidad ejecutada.

| Código | Ud | Descripción | Rendimiento | Precio | Importe |
|---|---|---|---|---|---|
| TO01400 | h | OF. 1ª CALEFACTOR O MECÁNICO | 0.55 | 19.85 | 10.92 |
| IC41100 | u | INTERRUPTOR AUTOMÁTICO CAUDAL AGUA, REGULABLE | 1 | 105.11 | 105.11 |
| WW00300 | u | MATERIAL COMPLEMENTARIO O PZAS. ESPECIALES | 6 | 0.55 | 3.30 |
| WW00400 | u | PEQUEÑO MATERIAL | 4 | 0.3 | 1.20 |
|  |  | Total |  |  | 120.53 |

**08CCR00013** u VÁLVULA MOTORIZADA DE DOS VÍAS, 20 mm (3/4") DIÁM.
Precio: 228.53
Válvula motorizada de dos vías, de 20 mm (3/4") diámetro, cuerpo de latón fundido, para roscar, actuador para control todo o nada, indicador de posición, dispositivo de accionamiento manual, incluso equipo de acoplamiento entreválvula y actuador, conductores eléctricos para enlace a elemento controlador, conexiones eléctricas y montaje. Medida la cantidad ejecutada.

| Código | Ud | Descripción | Rendimiento | Precio | Importe |
|---|---|---|---|---|---|
| TO01400 | h | OF. 1ª CALEFACTOR O MECÁNICO | 0.8 | 19.85 | 15.88 |
| IC03000 | u | ACTUADOR MOTORIZ. TODO-NADA Y EQUIP. ACOLP PARA VÁLV. 2 VÍAS | 1 | 172.53 | 172.53 |
| IC72400 | u | VÁLVULA DE DOS VÍAS, 20 mm (3/4") DIÁM. ROSCAR | 1 | 37.32 | 37.32 |
| WW00300 | u | MATERIAL COMPLEMENTARIO O PZAS. ESPECIALES | 4 | 0.55 | 2.20 |
| WW00400 | u | PEQUEÑO MATERIAL | 2 | 0.3 | 0.60 |
|  |  | Total |  |  | 228.53 |

**08CCR00015** u VÁLVULA MOTORIZADA DE TRES VÍAS, 25 mm (1") DIÁM.
Precio: 292.91
Válvula motorizada de tres vías, de 25 mm (1") diámetro, cuerpo de fundición, para roscar, actuador para control modulante, eje de acero, indicador de posición, limitadores, dispositivo de accionamiento manual, incluso equipo de acoplamiento entreválvula y actuador, conductores eléctricos para enlace a elemento controlador, conexiones eléctricas y montaje. Medida la cantidad ejecutada.

| Código | Ud | Descripción | Rendimiento | Precio | Importe |
|---|---|---|---|---|---|
| TO01400 | h | OF. 1ª CALEFACTOR O MECÁNICO | 1.1 | 19.85 | 21.84 |
| IC02800 | u | ACTUADOR MOTORIZ. MODULANTE Y EQUIP. ACOPL. PARA. VÁLV. 3 VÍAS | 1 | 216.32 | 216.32 |
| IC72700 | u | VÁLVULA DE TRES VÍAS 25 mm (1") DIÁM. ROSCAR | 1 | 51.95 | 51.95 |
| WW00300 | u | MATERIAL COMPLEMENTARIO O PZAS. ESPECIALES | 4 | 0.55 | 2.20 |
| WW00400 | u | PEQUEÑO MATERIAL | 2 | 0.3 | 0.60 |
|  |  | Total |  |  | 292.91 |

**08CCR00019** u VÁLVULA MOTORIZADA DE TRES VÍAS, 65 mm (2 1/2") DIÁM.
Precio: 464.69
Válvula motorizada de tres vías, de 65 mm (2 1/2") diámetro, cuerpo de fundición, con bridas, actuador para control modulante, eje de acero, indicador de posición, limitadores, dispositivo de accionamiento manual, incluso equipo de acoplamiento entreválvula y actuador, contra bridas, conexiones eléctricas y montaje. Medida la cantidad ejecutada.

| Código | Ud | Descripción | Rendimiento | Precio | Importe |
|---|---|---|---|---|---|
| TO01400 | h | OF. 1ª CALEFACTOR O MECÁNICO | 2.2 | 19.85 | 43.67 |
| IC02800 | u | ACTUADOR MOTORIZ. MODULANTE Y EQUIP. ACOPL. PARA. VÁLV. 3 VÍAS | 1 | 216.32 | 216.32 |
| IC73100 | u | VÁLVULA DE TRES VÍAS 65 mm (2 1/2") DIÁM. BRIDAS | 1 | 182.45 | 182.45 |
| WW00300 | u | MATERIAL COMPLEMENTARIO O PZAS. ESPECIALES | 35 | 0.55 | 19.25 |
| WW00400 | u | PEQUEÑO MATERIAL | 10 | 0.3 | 3.00 |
|  |  | Total |  |  | 464.69 |

**08CCR00025** u VÁLVULA MOTRIZ DE TRES VÍAS, PARA RADIADORES, 20 mm (3/4")
Precio: 92.51
Válvula motriz de tres vías, para radiadores de 20 mm (3/4") diámetro, cuerpo de latón, roscada, y actuador incorporado, sistema todo-nada, incluso conductores eléctricos para enlace a elemento regulador, conexiones eléctricas y montaje. Medida la cantidad ejecutada.

| Código | Ud | Descripción | Rendimiento | Precio | Importe |
|---|---|---|---|---|---|
| TO01400 | h | OF. 1ª CALEFACTOR O MECÁNICO | 0.5 | 19.85 | 9.93 |
| IC74200 | u | VÁLVULA MOTRÍZ DE TRES VÍAS | 1 | 76.98 | 76.98 |
| WW00300 | u | MATERIAL COMPLEMENTARIO O PZAS. ESPECIALES | 8 | 0.55 | 4.40 |
| WW00400 | u | PEQUEÑO MATERIAL | 4 | 0.3 | 1.20 |
|  |  | Total |  |  | 92.51 |

**08CCR00040** u CENTRAL REGULAC. TEMPERATURA AGUA CAL. CON RELOJ PROGRAM.
Precio: 486.46
Central de regulación de la temperatura del agua caliente, por compensación, en función de la temperatura exterior, formada por caja de policarbonato conteniendo: reloj programador semanal, bateria de reserva para 72 h, salidas para actuadores y para sondas de exterior, inmersión o contacto y ambiente, salida del reloj programador a dispositivos a distancia, ajuste integral,ajuste de origen de la curva de calefacción, de reducción temperatura noche, conmutador para cambio de régimen, conmutador para mando manual deválvula o quemador. Medida la cantidad ejecutada.

| Código | Ud | Descripción | Rendimiento | Precio | Importe |
|---|---|---|---|---|---|
| TO01400 | h | OF. 1ª CALEFACTOR O MECÁNICO | 2 | 19.85 | 39.70 |
| IC16300 | u | CENTRAL REGULACIÓN TEMP. RELOJ PROGRAM. ACUMUL. 72 h CALEF. | 1 | 443.96 | 443.96 |
| WW00300 | u | MATERIAL COMPLEMENTARIO O PZAS. ESPECIALES | 4 | 0.55 | 2.20 |
| WW00400 | u | PEQUEÑO MATERIAL | 2 | 0.3 | 0.60 |
|  |  | Total |  |  | 486.46 |

**08CCR00041** u CENTRAL REGULAC. TEMPERATURA AGUA CAL.
Precio: 219.55
Central de regulación de la temperatura del agua caliente, por compensación, en función de la temperatura exterior, formada por caja de policarbonato conteniendo: salidas para actuadores y para sondas de exterior, inmersión o contacto y ambiente, ajuste integral, ajuste de origen de la curva de calefacción, de reducción temperatura noche, conmutador para cambio de régimen, conmutador para mando manual deválvula o quemador. Medida la cantidad ejecutada.

| Código | Ud | Descripción | Rendimiento | Precio | Importe |
|---|---|---|---|---|---|
| TO01400 | h | OF. 1ª CALEFACTOR O MECÁNICO | 1.6 | 19.85 | 31.76 |
| IC16200 | u | CENTRAL REGULACIÓN DE TEMPERATURA, CALEFACCIÓN | 1 | 184.99 | 184.99 |
| WW00300 | u | MATERIAL COMPLEMENTARIO O PZAS. ESPECIALES | 4 | 0.55 | 2.20 |
| WW00400 | u | PEQUEÑO MATERIAL | 2 | 0.3 | 0.60 |
|  |  | Total |  |  | 219.55 |

**08CCR00054** u EQUIPO REGULAC. TEMP. AGUA S/VÁLVULA 40 mm R. PROGRAMADOR
Precio: 963.72
Equipo de regulación de la temperatura del agua en red en tuberías, en función de la temperatura exterior, actuando sobreválvula, formada por: sonda de inmersión, central reguladora con reloj programador y acumulador para 72 h, ajuste integral, ajuste de origen de la curva de calefacción, de reducción temperatura noche, conmutador para cambio de régimen, conmutador para mando manual deválvula o quemador, válvula motorizada de tres vías, modulante de 40 mm (1/2") diámetro, incluso equipo de acoplamiento entreválvula y actuador, conductores eléctricos para enlace entre los componentes, conexiones eléctricas y montaje. Medida la cantidad ejecutada.

| Código | Ud | Descripción | Rendimiento | Precio | Importe |
|---|---|---|---|---|---|
| TO01400 | h | OF. 1ª CALEFACTOR O MECÁNICO | 6 | 19.85 | 119.10 |
| IC02800 | u | ACTUADOR MOTORIZ. MODULANTE Y EQUIP. ACOPL. PARA. VÁLV. 3 VÍAS | 1 | 216.32 | 216.32 |
| IC16300 | u | CENTRAL REGULACIÓN TEMP. RELOJ PROGRAM. ACUMUL. 72 h CALEF. | 1 | 443.96 | 443.96 |
| IC61200 | u | SONDA DE INMERSIÓN | 1 | 49.94 | 49.94 |
| IC61500 | u | SONDA EXTERIOR | 1 | 59.33 | 59.33 |
| IC72900 | u | VÁLVULA DE TRES VÍAS 40 mm (1 1/2") DIÁM. ROSCAR | 1 | 63.82 | 63.82 |
| WW00300 | u | MATERIAL COMPLEMENTARIO O PZAS. ESPECIALES | 15 | 0.55 | 8.25 |
| WW00400 | u | PEQUEÑO MATERIAL | 10 | 0.3 | 3.00 |
|  |  | Total |  |  | 963.72 |

**08CCR00056** u EQUIPO REGULAC. TEMP. AGUA S/VÁLVULA 65 mm R. PROGRAMADOR
Precio: 1121.7
Equipo de regulación de la temperatura del agua en red de tuberías,en función de la temperatura exterior, actuando sobreválvula,formado por:sonda de exterior, sonda de inmersión, central reguladora con reloj programador y acumulador para 72 h, ajuste integral, ajuste de origen de la curva de calefacción, de reducción temperatura noche, conmutador para cambio de régimen, conmutador para mando manual deválvula o quemador, válvula motorizada de tres vías,modulante con bridas de 65 mm (2 1/2") diám., incluso equipo de acoplamiento entreválvula y actuador, conductores eléctricos para enlace entre los componentes, contrabridas, conexiones eléctricas y montaje. Medida la cantidad ejecutada.

| Código | Ud | Descripción | Rendimiento | Precio | Importe |
|---|---|---|---|---|---|
| TO01400 | h | OF. 1ª CALEFACTOR O MECÁNICO | 7 | 19.85 | 138.95 |
| IC02800 | u | ACTUADOR MOTORIZ. MODULANTE Y EQUIP. ACOPL. PARA. VÁLV. 3 VÍAS | 1 | 216.32 | 216.32 |
| IC16300 | u | CENTRAL REGULACIÓN TEMP. RELOJ PROGRAM. ACUMUL. 72 h CALEF. | 1 | 443.96 | 443.96 |
| IC61200 | u | SONDA DE INMERSIÓN | 1 | 49.94 | 49.94 |
| IC61500 | u | SONDA EXTERIOR | 1 | 59.33 | 59.33 |
| IC73100 | u | VÁLVULA DE TRES VÍAS 65 mm (2 1/2") DIÁM. BRIDAS | 1 | 182.45 | 182.45 |
| WW00300 | u | MATERIAL COMPLEMENTARIO O PZAS. ESPECIALES | 45 | 0.55 | 24.75 |
| WW00400 | u | PEQUEÑO MATERIAL | 20 | 0.3 | 6.00 |
|  |  | Total |  |  | 1121.7 |

**08CCR00060** u EQUIPO REGULAC. TEMP. AGUA S/QUEMADOR R. PROGRAMADOR
Precio: 642.38
Equipo de regulación de la temperatura del agua en red de tuberías, en función de la temperatura exterior, actuando sobre quemador y/o circulador formado por: sonda de exterior, sonda de inmersión, central reguladora con reloj programador y acumulador para 72 h, ajuste integral, ajuste de origen de la curva de calefacción, de reducción de la temperatura de noche, conmutador para cambio de régimen, conmutador para mando manual de válvula o quemador, incluso conductores eléctricos para enlace entre componente, conexiones eléctricas y montaje. Medida la cantidad ejecutada.

| Código | Ud | Descripción | Rendimiento | Precio | Importe |
|---|---|---|---|---|---|
| TO01400 | h | OF. 1ª CALEFACTOR O MECÁNICO | 4 | 19.85 | 79.40 |
| IC16300 | u | CENTRAL REGULACIÓN TEMP. RELOJ PROGRAM. ACUMUL. 72 h CALEF. | 1 | 443.96 | 443.96 |
| IC61200 | u | SONDA DE INMERSIÓN | 1 | 49.94 | 49.94 |
| IC61500 | u | SONDA EXTERIOR | 1 | 59.33 | 59.33 |
| WW00300 | u | MATERIAL COMPLEMENTARIO O PZAS. ESPECIALES | 15 | 0.55 | 8.25 |
| WW00400 | u | PEQUEÑO MATERIAL | 5 | 0.3 | 1.50 |
|  |  | Total |  |  | 642.38 |

**08CCR00065** u EQUIPO REGULAC. TEMP. AGUA S/VÁLVULA 25 mm COMPENS. CONTR.
Precio: 835.08
Equipo de regulación de la temperatura del agua en red de tuberías, en función de la temperatura exterior, actuando sobreválvula, formado por sonda exterior, sonda de inmersión, compensador-controlador de temperaturas con ajuste de acción integral, válvula motorizada de tres vías, modulante, roscada, de 25 mm (1") diámetro, incluso equipo de acoplamiento entreválvula y actuador, conductores eléctricos para enlaces entre los componentes, conexiones eléctricas y montaje. Medida la cantidad ejecutada.

| Código | Ud | Descripción | Rendimiento | Precio | Importe |
|---|---|---|---|---|---|
| TO01400 | h | OF. 1ª CALEFACTOR O MECÁNICO | 4 | 19.85 | 79.40 |
| IC02800 | u | ACTUADOR MOTORIZ. MODULANTE Y EQUIP. ACOPL. PARA. VÁLV. 3 VÍAS | 1 | 216.32 | 216.32 |
| IC18300 | u | COMPENSADOR-CONTROLADOR TEMP. CON AJUSTE ACCIÓN INTEGRAL | 1 | 369.14 | 369.14 |
| IC61200 | u | SONDA DE INMERSIÓN | 1 | 49.94 | 49.94 |
| IC61500 | u | SONDA EXTERIOR | 1 | 59.33 | 59.33 |
| IC72700 | u | VÁLVULA DE TRES VÍAS 25 mm (1") DIÁM. ROSCAR | 1 | 51.95 | 51.95 |
| WW00300 | u | MATERIAL COMPLEMENTARIO O PZAS. ESPECIALES | 12 | 0.55 | 6.60 |
| WW00400 | u | PEQUEÑO MATERIAL | 8 | 0.3 | 2.40 |
|  |  | Total |  |  | 835.08 |

**08CCR00067** u EQUIPO REGULAC. TEMP. AGUA S/VÁLVULA 40 mm COMPENS. CONTR.
Precio: 846.95
Equipo de regulación de la temperatura del agua en red de tuberías, en función de la temperatura exterior, actuando sobreválvula, formado por sonda exterior, sonda de inmersión,compensador-controlador de temperaturas con ajuste de acción integral, válvula motorizada de tres vías, modulante, roscada, de 40 mm (1 1/2") diámetro, incluso equipo de acoplamiento entreválvula y actuador, conductores eléctricos para enlaces entre los componentes, conexiones eléctricas y montaje. Medida la cantidad ejecutada.

| Código | Ud | Descripción | Rendimiento | Precio | Importe |
|---|---|---|---|---|---|
| TO01400 | h | OF. 1ª CALEFACTOR O MECÁNICO | 4 | 19.85 | 79.40 |
| IC02800 | u | ACTUADOR MOTORIZ. MODULANTE Y EQUIP. ACOPL. PARA. VÁLV. 3 VÍAS | 1 | 216.32 | 216.32 |
| IC18300 | u | COMPENSADOR-CONTROLADOR TEMP. CON AJUSTE ACCIÓN INTEGRAL | 1 | 369.14 | 369.14 |
| IC61200 | u | SONDA DE INMERSIÓN | 1 | 49.94 | 49.94 |
| IC61500 | u | SONDA EXTERIOR | 1 | 59.33 | 59.33 |
| IC72900 | u | VÁLVULA DE TRES VÍAS 40 mm (1 1/2") DIÁM. ROSCAR | 1 | 63.82 | 63.82 |
| WW00300 | u | MATERIAL COMPLEMENTARIO O PZAS. ESPECIALES | 12 | 0.55 | 6.60 |
| WW00400 | u | PEQUEÑO MATERIAL | 8 | 0.3 | 2.40 |
|  |  | Total |  |  | 846.95 |

**08CCR00072** u EQUIPO REGULAC. TEMP. AGUA S/VÁLVULA 25mm S. TEMP. AMB.
Precio: 851.34
Equipo de regulación de la temperatura del agua en red de tuberías, para control de la temperatura ambiente seleccionada, en función de esta y la exterior, actuando sobreválvula formado por sonda exterior, sonda de ambiente, regulable, compensador-controlador de temperaturas con ajuste de acción integral, válvula motorizada de tres vías, modulante,roscada de 25 mm (1") diámetro, incluso equipo de acoplamiento entreválvula y actuador, conductores eléctricos para enlace entrelos componentes, conexiones eléctricas y montaje. Medida la cantidad ejecutada.

| Código | Ud | Descripción | Rendimiento | Precio | Importe |
|---|---|---|---|---|---|
| TO01400 | h | OF. 1ª CALEFACTOR O MECÁNICO | 4 | 19.85 | 79.40 |
| IC02800 | u | ACTUADOR MOTORIZ. MODULANTE Y EQUIP. ACOPL. PARA. VÁLV. 3 VÍAS | 1 | 216.32 | 216.32 |
| IC18300 | u | COMPENSADOR-CONTROLADOR TEMP. CON AJUSTE ACCIÓN INTEGRAL | 1 | 369.14 | 369.14 |
| IC61300 | u | SONDA DE TEMPERATURA AMBIENTE, REGULABLE | 1 | 66.2 | 66.20 |
| IC61500 | u | SONDA EXTERIOR | 1 | 59.33 | 59.33 |
| IC72700 | u | VÁLVULA DE TRES VÍAS 25 mm (1") DIÁM. ROSCAR | 1 | 51.95 | 51.95 |
| WW00300 | u | MATERIAL COMPLEMENTARIO O PZAS. ESPECIALES | 12 | 0.55 | 6.60 |
| WW00400 | u | PEQUEÑO MATERIAL | 8 | 0.3 | 2.40 |
|  |  | Total |  |  | 851.34 |

**08CCR00077** u EQUIPO CONTROL TEMP. AMBIENTE S/VÁLVULA 25 mm
Precio: 559.7
Equipo para control de temperatura ambiente, proporcional, actuando sobreválvula, formada por: termostato de ambiente, una etapa, controlador proporcional de temperatura, válvula motorizada de tres vías, modulante, roscada, de 25 mm (1") diámetro, incluso equipo de acoplamiento entreválvula y actuador, conductores eléctricos para enlace entre los componentes, conexiones eléctricas y montaje. Medida la cantidad ejecutada.

| Código | Ud | Descripción | Rendimiento | Precio | Importe |
|---|---|---|---|---|---|
| TO01400 | h | OF. 1ª CALEFACTOR O MECÁNICO | 3.5 | 19.85 | 69.48 |
| IC02800 | u | ACTUADOR MOTORIZ. MODULANTE Y EQUIP. ACOPL. PARA. VÁLV. 3 VÍAS | 1 | 216.32 | 216.32 |
| IC26600 | u | CONTROLADOR PROPORCIONAL DE TEMPERATURA | 1 | 162.29 | 162.29 |
| IC63700 | u | TERMOSTATO AUTOMÁTICO 1 ETAPA | 1 | 50.66 | 50.66 |
| IC72700 | u | VÁLVULA DE TRES VÍAS 25 mm (1") DIÁM. ROSCAR | 1 | 51.95 | 51.95 |
| WW00300 | u | MATERIAL COMPLEMENTARIO O PZAS. ESPECIALES | 12 | 0.55 | 6.60 |
| WW00400 | u | PEQUEÑO MATERIAL | 8 | 0.3 | 2.40 |
|  |  | Total |  |  | 559.7 |

**08CCR00080** u EQUIPO CONTROL TEMP. AMBIENTE S/VÁLVULA 20 mm
Precio: 332.16
Equipo para control de temperatura ambiente, todo-nada formado por: termostato de ambiente, una etapa y válvula motorizada de tres vías, con actuador todo-nada, roscada de 20 mm (3/4") diámetro, incluso equipo de acoplamiento entreválvula y actuador, conductores eléctricos para enlace entre los componentes, conexiones eléctricas y montaje. Medida la cantidad ejecutada.

| Código | Ud | Descripción | Rendimiento | Precio | Importe |
|---|---|---|---|---|---|
| TO01400 | h | OF. 1ª CALEFACTOR O MECÁNICO | 2.5 | 19.85 | 49.63 |
| IC02900 | u | ACTUADOR MOTORIZ. TODO-NADA Y EQUIP. ACOPL. PARA VÁLV. 3 VÍAS | 1 | 172.53 | 172.53 |
| IC63700 | u | TERMOSTATO AUTOMÁTICO 1 ETAPA | 1 | 50.66 | 50.66 |
| IC72600 | u | VÁLVULA DE TRES VÍAS 20 mm (3/4") DIÁM. ROSCAR | 1 | 50.94 | 50.94 |
| WW00300 | u | MATERIAL COMPLEMENTARIO O PZAS. ESPECIALES | 12 | 0.55 | 6.60 |
| WW00400 | u | PEQUEÑO MATERIAL | 6 | 0.3 | 1.80 |
|  |  | Total |  |  | 332.16 |

**08CCR00091** u SONDA ACTIVA DE AMBIENTE, CON SELECTOR DE TEMPERATURA
Precio: 64.92
Sonda activa de ambiente, con selector de temperatura ajuste de banda proporcional, inversor frío-calor, e interruptor, conexionada e instalación. Medida la cantidad ejecutada.

| Código | Ud | Descripción | Rendimiento | Precio | Importe |
|---|---|---|---|---|---|
| TO01400 | h | OF. 1ª CALEFACTOR O MECÁNICO | 0.5 | 19.85 | 9.93 |
| IC61100 | u | SONDA ACTIVA AMBIENTE, SELEC. TEMP. Y BANDA PROPORCIONAL | 1 | 54.14 | 54.14 |
| WW00300 | u | MATERIAL COMPLEMENTARIO O PZAS. ESPECIALES | 1 | 0.55 | 0.55 |
| WW00400 | u | PEQUEÑO MATERIAL | 1 | 0.3 | 0.30 |
|  |  | Total |  |  | 64.92 |

**08CCR00101** u TERMOSTATO DE CONTACTO, REGULACIÓN HASTA 100G
Precio: 91.39
Termostato de contacto, regulación hasta 100º, con abrazadera, incluso conductores eléctricos, pequeño material montaje y conexiones. Medida la cantidad ejecutada.

| Código | Ud | Descripción | Rendimiento | Precio | Importe |
|---|---|---|---|---|---|
| TO01400 | h | OF. 1ª CALEFACTOR O MECÁNICO | 0.5 | 19.85 | 9.93 |
| IC64100 | u | TERMOSTATO CONTACTO 100º CON ABRAZADERA | 1 | 78.06 | 78.06 |
| WW00300 | u | MATERIAL COMPLEMENTARIO O PZAS. ESPECIALES | 4 | 0.55 | 2.20 |
| WW00400 | u | PEQUEÑO MATERIAL | 4 | 0.3 | 1.20 |
|  |  | Total |  |  | 91.39 |

**08CCR00102** u TERMOSTATO DE INMERSIÓN, REGULACIÓN HASTA 100G
Precio: 98.19
Termostato de inmersión, regulación hasta 100º, con varilla, incluso conductores eléctricos, pequeño material, montaje y conexiones. Medida la cantidad ejecutada.

| Código | Ud | Descripción | Rendimiento | Precio | Importe |
|---|---|---|---|---|---|
| TO01400 | h | OF. 1ª CALEFACTOR O MECÁNICO | 0.5 | 19.85 | 9.93 |
| IC63600 | u | TERMOSTATO INMERSIÓN 100º CON VARILLA | 1 | 84.86 | 84.86 |
| WW00300 | u | MATERIAL COMPLEMENTARIO O PZAS. ESPECIALES | 4 | 0.55 | 2.20 |
| WW00400 | u | PEQUEÑO MATERIAL | 4 | 0.3 | 1.20 |
|  |  | Total |  |  | 98.19 |

**08CCR00111** u TERMOHIDRÓMETRO, CON ESCALA HASTA 120G
Precio: 113.06
Termohidrometro, con escala hasta una temperatura de 120º y una presión de 40 mm.c.a., incluso vaina conválvula de cierre, pequeño material y montaje. Medida la cantidad ejecutada.

| Código | Ud | Descripción | Rendimiento | Precio | Importe |
|---|---|---|---|---|---|
| TO01400 | h | OF. 1ª CALEFACTOR O MECÁNICO | 0.5 | 19.85 | 9.93 |
| IC63400 | u | TERMOHIDROMETRO 120G Y 40 mm.c.a., VAINA CON VÁLV. CIERRE | 1 | 102.28 | 102.28 |
| WW00300 | u | MATERIAL COMPLEMENTARIO O PZAS. ESPECIALES | 1 | 0.55 | 0.55 |
| WW00400 | u | PEQUEÑO MATERIAL | 1 | 0.3 | 0.30 |
|  |  | Total |  |  | 113.06 |

**08CCR00113** u TERMÓMETRO DE ESFERA, CON ESCALA HASTA 120G
Precio: 84.99
Termometro de esfera, con escala hasta 120º, con abrazadera de sujección, incluso pequeño material y montaje. Medida la cantidad ejecutada.

| Código | Ud | Descripción | Rendimiento | Precio | Importe |
|---|---|---|---|---|---|
| TO01400 | h | OF. 1ª CALEFACTOR O MECÁNICO | 0.4 | 19.85 | 7.94 |
| IC63500 | u | TERMOMETRO ESPERA 120º CON ABRAZADERA | 1 | 76.2 | 76.20 |
| WW00300 | u | MATERIAL COMPLEMENTARIO O PZAS. ESPECIALES | 1 | 0.55 | 0.55 |
| WW00400 | u | PEQUEÑO MATERIAL | 1 | 0.3 | 0.30 |
|  |  | Total |  |  | 84.99 |

**08CCR00116** u MANÓMETRO DE ESFERA, CON ESCALA DE 0 A 6 kg/m2
Precio: 27.37
Manometro de esfera, con escala de 0 a 6 kg/cm2 a rosca, con t de conexión, incluso pequeño material y montaje. Medida la cantidad ejecutada.

| Código | Ud | Descripción | Rendimiento | Precio | Importe |
|---|---|---|---|---|---|
| TO01400 | h | OF. 1ª CALEFACTOR O MECÁNICO | 0.4 | 19.85 | 7.94 |
| IC42200 | u | MANOMETRO DE ESPERA 0-6 kg/cm2 ROSCAR | 1 | 17.48 | 17.48 |
| WW00300 | u | MATERIAL COMPLEMENTARIO O PZAS. ESPECIALES | 3 | 0.55 | 1.65 |
| WW00400 | u | PEQUEÑO MATERIAL | 1 | 0.3 | 0.30 |
|  |  | Total |  |  | 27.37 |

**08CCR00141** u VÁLVULA DE SEGURIDAD DIÁM. 15 mm
Precio: 17.53
Válvula de seguridad, para circuitos de calefacción por agua caliente o A.C.S., de 15 mm (1/2") de diámetro, del tipo tarado fijo, cuerpo de fundición de bronce o latón, tarada a 3 bars, incluso embudo para instalaciones de hasta 100000 kcal/h de potencia. Medida la cantidad ejecutada.

| Código | Ud | Descripción | Rendimiento | Precio | Importe |
|---|---|---|---|---|---|
| TO01400 | h | OF. 1ª CALEFACTOR O MECÁNICO | 0.4 | 19.85 | 7.94 |
| IC75800 | u | VÁLVULA SEGURIDAD 15 mm (1/2") DIÁM. TARADO FIJO, 3 BARS | 1 | 8.19 | 8.19 |
| WW00300 | u | MATERIAL COMPLEMENTARIO O PZAS. ESPECIALES | 2 | 0.55 | 1.10 |
| WW00400 | u | PEQUEÑO MATERIAL | 1 | 0.3 | 0.30 |
|  |  | Total |  |  | 17.53 |

**08CCR00142** u VÁLVULA DE SEGURIDAD DIÁM. 20 mm
Precio: 22.13
Válvula de seguridad, para circuitos de calefacción por agua caliente o A.C.S., de 20 mm (3/4") de diámetro, del tipo tarado fijo, cuerpo de fundición de bronce o latón, tarada a 3 bars, incluso embudo para instalaciones de hasta 180000 kcal/h de potencia. Medida la cantidad ejecutada.

| Código | Ud | Descripción | Rendimiento | Precio | Importe |
|---|---|---|---|---|---|
| TO01400 | h | OF. 1ª CALEFACTOR O MECÁNICO | 0.4 | 19.85 | 7.94 |
| IC75900 | u | VÁLVULA SEGURIDAD 20 mm (3/4") DIÁM. TARADO FIJO, 3 BARS | 1 | 12.79 | 12.79 |
| WW00300 | u | MATERIAL COMPLEMENTARIO O PZAS. ESPECIALES | 2 | 0.55 | 1.10 |
| WW00400 | u | PEQUEÑO MATERIAL | 1 | 0.3 | 0.30 |
|  |  | Total |  |  | 22.13 |

**08CCR00143** u VÁLVULA DE SEGURIDAD DIÁM. 25 mm
Precio: 35.12
Válvula de seguridad, para circuitos de calefacción por agua caliente o A.C.S., de 25 mm (1") de diámetro, del tipo tarado fijo, cuerpo de fundición de bronce o latón, tarada a 3 bars, incluso embudo para instalaciones de hasta 320000 kcal/h de potencia. Medida la cantidad ejecutada.

| Código | Ud | Descripción | Rendimiento | Precio | Importe |
|---|---|---|---|---|---|
| TO01400 | h | OF. 1ª CALEFACTOR O MECÁNICO | 0.5 | 19.85 | 9.93 |
| IC76000 | u | VÁLVULA SEGURIDAD 25 mm (1") DIÁM. TARADO FIJO, 3 BARS | 1 | 23.51 | 23.51 |
| WW00300 | u | MATERIAL COMPLEMENTARIO O PZAS. ESPECIALES | 2.5 | 0.55 | 1.38 |
| WW00400 | u | PEQUEÑO MATERIAL | 1 | 0.3 | 0.30 |
|  |  | Total |  |  | 35.12 |

**08CCR00144** u VÁLVULA DE SEGURIDAD DIÁM. 32 mm
Precio: 55.06
Válvula de seguridad, para circuitos de calefacción por agua caliente o A.C.S., de 32 mm (11/4") de diámetro, del tipo tarado fijo, cuerpo de fundición de bronce o latón, tarada o 3 bars, incluso embudo para instalaciones de hasta 550000 kcal/h de potencia. Medida la cantidad ejecutada.

| Código | Ud | Descripción | Rendimiento | Precio | Importe |
|---|---|---|---|---|---|
| TO01400 | h | OF. 1ª CALEFACTOR O MECÁNICO | 0.5 | 19.85 | 9.93 |
| IC76100 | u | VÁLVULA SEGURIDAD 32 mm (1 1/4") DIÁM. TARADO FIJO, 3 BARS | 1 | 43.45 | 43.45 |
| WW00300 | u | MATERIAL COMPLEMENTARIO O PZAS. ESPECIALES | 2.5 | 0.55 | 1.38 |
| WW00400 | u | PEQUEÑO MATERIAL | 1 | 0.3 | 0.30 |
|  |  | Total |  |  | 55.06 |

###### 08CCV Valvulería y canalizaciones

**08CCV00001** m CANALIZ. EMPOTRADA, AC. NEGRO ELECT. DIAM. 3/8", ROSCADAS
Precio: 11.73
Canalización, empotrada, realizada con tubería de acero negro electrosoldada, calidad según UNE 19040 de 17,2 mm diám. exterior (3/8") y 2,35 mm espesor, uniones roscadas, incluso p.p. de accesorios, piezas especiales, pequeño material y ayudas de albañilería. Medida la longitud ejecutada.

| Código | Ud | Descripción | Rendimiento | Precio | Importe |
|---|---|---|---|---|---|
| ATC00200 | h | CUADRILLA ALBAÑILERÍA, FORMADA POR OFICIAL 2ª Y PEÓN ESP. | 0.1 | 38.25 | 3.83 |
| ATC00400 | h | CUADRILLA FORMADA POR OFICIAL 1ª INSTALADOR Y AYUDANTE | 0.15 | 38.89 | 5.83 |
| IC69000 | m | TUBO ACERO NEGRO SOLDADO UNE 19040 17,2x2,35 mm DIÁM. x ESP. | 1.01 | 1.32 | 1.33 |
| WW00300 | u | MATERIAL COMPLEMENTARIO O PZAS. ESPECIALES | 0.8 | 0.55 | 0.44 |
| WW00400 | u | PEQUEÑO MATERIAL | 1 | 0.3 | 0.30 |
|  |  | Total |  |  | 11.73 |

**08CCV00002** m CANALIZ. EMPOTRADA, AC. NEGRO ELECT. DIÁM. 1/2", ROSCADAS
Precio: 11.96
Canalización, empotrada, realizada con tubería de acero negro electrosoldada, calidad según UNE 19040 de 21,3 mm diám. exterior (1/2") y 2,65 mm espesor, uniones roscadas, incluso p.p. de accesorios, piezas especiales, pequeño material y ayudas de albañilería. Medida la longitud ejecutada.

| Código | Ud | Descripción | Rendimiento | Precio | Importe |
|---|---|---|---|---|---|
| ATC00200 | h | CUADRILLA ALBAÑILERÍA, FORMADA POR OFICIAL 2ª Y PEÓN ESP. | 0.1 | 38.25 | 3.83 |
| ATC00400 | h | CUADRILLA FORMADA POR OFICIAL 1ª INSTALADOR Y AYUDANTE | 0.15 | 38.89 | 5.83 |
| IC69100 | m | TUBO ACERO NEGRO SOLDADO UNE 19040 21,3x2,65 mm DIÁM. x ESP. | 1.01 | 1.54 | 1.56 |
| WW00300 | u | MATERIAL COMPLEMENTARIO O PZAS. ESPECIALES | 0.8 | 0.55 | 0.44 |
| WW00400 | u | PEQUEÑO MATERIAL | 1 | 0.3 | 0.30 |
|  |  | Total |  |  | 11.96 |

**08CCV00003** m CANALIZ. EMPOTRADA, AC. NEGRO ELECT. DIÁM. 3/4", ROSCADAS
Precio: 12.41
Canalización, empotrada, realizada con tubería de acero negro electrosoldada, calidad según UNE 19040 de 26,9 mm diám. exterior (3/4") y 2,65 mm espesor, uniones roscadas, incluso p.p. de accesorios, piezas especiales, pequeño material y ayudas de albañilería. Medida la longitud ejecutada.

| Código | Ud | Descripción | Rendimiento | Precio | Importe |
|---|---|---|---|---|---|
| ATC00200 | h | CUADRILLA ALBAÑILERÍA, FORMADA POR OFICIAL 2ª Y PEÓN ESP. | 0.1 | 38.25 | 3.83 |
| ATC00400 | h | CUADRILLA FORMADA POR OFICIAL 1ª INSTALADOR Y AYUDANTE | 0.15 | 38.89 | 5.83 |
| IC69200 | m | TUBO ACERO NEGRO SOLDADO UNE 19040 26,9x2,65 mm DIÁM. x ESP. | 1.01 | 1.82 | 1.84 |
| WW00300 | u | MATERIAL COMPLEMENTARIO O PZAS. ESPECIALES | 1 | 0.55 | 0.55 |
| WW00400 | u | PEQUEÑO MATERIAL | 1.2 | 0.3 | 0.36 |
|  |  | Total |  |  | 12.41 |

**08CCV00004** m CANALIZ. EMPOTRADA, AC. NEGRO ELECT. DIÁM. 1", ROSCADAS
Precio: 14.34
Canalización, empotrada, realizada con tubería de acero negro electrosoldada, calidad según UNE 19040 de 33,7 mm diám. exterior (1") y 3,25 mm espesor, uniones roscadas, incluso p.p. de accesorios, piezas especiales, pequeño material y ayudas de albañilería. Medida la longitud ejecutada.

| Código | Ud | Descripción | Rendimiento | Precio | Importe |
|---|---|---|---|---|---|
| ATC00200 | h | CUADRILLA ALBAÑILERÍA, FORMADA POR OFICIAL 2ª Y PEÓN ESP. | 0.1 | 38.25 | 3.83 |
| ATC00400 | h | CUADRILLA FORMADA POR OFICIAL 1ª INSTALADOR Y AYUDANTE | 0.18 | 38.89 | 7.00 |
| IC67900 | m | TUBO ACERO NEGRO SIN SOLD. UNE 19040 21,3x2,65 mm DIÁM. x ESP. | 1.01 | 2.47 | 2.49 |
| WW00300 | u | MATERIAL COMPLEMENTARIO O PZAS. ESPECIALES | 1.2 | 0.55 | 0.66 |
| WW00400 | u | PEQUEÑO MATERIAL | 1.2 | 0.3 | 0.36 |
|  |  | Total |  |  | 14.34 |

**08CCV00013** m CANALIZ. SUPERFICIAL, AC. NEGRO ELECT. DIÁM. 1", ROSCADAS
Precio: 13.64
Canalización, en montaje superficial, realizada con tubería de acero negro electrosoldada, calidad según UNE 19040 de 33,7 mm diám. exterior (1") y 3,25 mm espesor, uniones roscadas, p.p. de piezas especiales, pasamuros, elementos de sujección y pequeño material. Medida la longitud ejecutada.

| Código | Ud | Descripción | Rendimiento | Precio | Importe |
|---|---|---|---|---|---|
| ATC00400 | h | CUADRILLA FORMADA POR OFICIAL 1ª INSTALADOR Y AYUDANTE | 0.25 | 38.89 | 9.72 |
| IC67900 | m | TUBO ACERO NEGRO SIN SOLD. UNE 19040 21,3x2,65 mm DIÁM. x ESP. | 1.01 | 2.47 | 2.49 |
| WW00300 | u | MATERIAL COMPLEMENTARIO O PZAS. ESPECIALES | 2.1 | 0.55 | 1.16 |
| WW00400 | u | PEQUEÑO MATERIAL | 0.9 | 0.3 | 0.27 |
|  |  | Total |  |  | 13.64 |

**08CCV00015** m CANALIZ. SUPERFICIAL, AC. NEGRO ELECT. DIÁM. 1 1/2", ROSCADA
Precio: 17.75
Canalización, en montaje superficial, realizada con tubería de acero negro electrosoldada, calidad según UNE 19040 de 48,3 mm diám. exterior (1 1/2") y 3,25 mm espesor, uniones roscadas, p.p. de piezas especiales, pasamuros, elementos de sujección y pequeño material. Medida la longitud ejecutada.

| Código | Ud | Descripción | Rendimiento | Precio | Importe |
|---|---|---|---|---|---|
| ATC00400 | h | CUADRILLA FORMADA POR OFICIAL 1ª INSTALADOR Y AYUDANTE | 0.3 | 38.89 | 11.67 |
| IC69500 | m | TUBO ACERO NEGRO SOLDADO UNE 19040 48,3x3,25 mm DIÁM. x ESP. | 1.01 | 3.91 | 3.95 |
| WW00300 | u | MATERIAL COMPLEMENTARIO O PZAS. ESPECIALES | 3.1 | 0.55 | 1.71 |
| WW00400 | u | PEQUEÑO MATERIAL | 1.4 | 0.3 | 0.42 |
|  |  | Total |  |  | 17.75 |

**08CCV00031** m CANALIZ. SUPERFICIAL, AC. NEGRO ELECT. DIÁM. 2", SOLDADAS
Precio: 27.42
Canalización, en montaje superficial, realizada con tubería de acero negro electrosoldada, calidad según UNE 19040 de 60,3 mm diám. exterior (2") y 3,65 mm espesor, uniones soldadas, p.p. de piezas especiales, pasamuros, elementos de sujección y pequeño material. Medida la longitud ejecutada.

| Código | Ud | Descripción | Rendimiento | Precio | Importe |
|---|---|---|---|---|---|
| ATC00400 | h | CUADRILLA FORMADA POR OFICIAL 1ª INSTALADOR Y AYUDANTE | 0.5 | 38.89 | 19.45 |
| IC69600 | m | TUBO ACERO NEGRO SOLDADO UNE 19040 60,3x3,65 mm DIÁM. x ESP. | 1.01 | 5.76 | 5.82 |
| WW00300 | u | MATERIAL COMPLEMENTARIO O PZAS. ESPECIALES | 2.6 | 0.55 | 1.43 |
| WW00400 | u | PEQUEÑO MATERIAL | 2.4 | 0.3 | 0.72 |
|  |  | Total |  |  | 27.42 |

**08CCV00042** m CANALIZ. SUPERFICIAL, AC. NEGRO ELECT. DIÁM. 2 1/2", SOLDADA
Precio: 33.47
Canalización, en montaje superficial, realizada con tubería de acero negro electrosoldada, calidad según UNE 19040 de 76,1 mm diám. exterior (2 1/2") y 3,65 mm espesor, uniones soldadas, p.p. de piezas especiales, pasamuros, elementos de sujección y pequeño material. Medida la longitud ejecutada.

| Código | Ud | Descripción | Rendimiento | Precio | Importe |
|---|---|---|---|---|---|
| ATC00400 | h | CUADRILLA FORMADA POR OFICIAL 1ª INSTALADOR Y AYUDANTE | 0.6 | 38.89 | 23.33 |
| IC69700 | m | TUBO ACERO NEGRO SOLDADO UNE 19040 76,1x3,65 mm DIÁM. x ESP. | 1.01 | 7.22 | 7.29 |
| WW00300 | u | MATERIAL COMPLEMENTARIO O PZAS. ESPECIALES | 3.6 | 0.55 | 1.98 |
| WW00400 | u | PEQUEÑO MATERIAL | 2.9 | 0.3 | 0.87 |
|  |  | Total |  |  | 33.47 |

**08CCV00050** m CANALIZ. SUPERFICIAL, AC. NEGRO ELECT. DIÁM. 2", BRIDAS
Precio: 41.12
Canalización, en montaje superficial, realizada con tubería de acero negro electrosoldada, calidad según UNE 19040 de 60,3 mm diám. exterior (2") y 3,65 mm espesor, uniones mediante bridas de acero soldadas a tubería y tornillería, p.p. de piezas especiales, pasamuros, elementos de sujección y pequeño material. Medida la longitud ejecutada.

| Código | Ud | Descripción | Rendimiento | Precio | Importe |
|---|---|---|---|---|---|
| ATC00400 | h | CUADRILLA FORMADA POR OFICIAL 1ª INSTALADOR Y AYUDANTE | 0.75 | 38.89 | 29.17 |
| IC69600 | m | TUBO ACERO NEGRO SOLDADO UNE 19040 60,3x3,65 mm DIÁM. x ESP. | 1.01 | 5.76 | 5.82 |
| WW00300 | u | MATERIAL COMPLEMENTARIO O PZAS. ESPECIALES | 10.1 | 0.55 | 5.56 |
| WW00400 | u | PEQUEÑO MATERIAL | 1.9 | 0.3 | 0.57 |
|  |  | Total |  |  | 41.12 |

**08CCV00051** m CANALIZ. SUPERFICIAL, AC. NEGRO ELECT. DIÁM. 2 1/2", BRIDAS
Precio: 47.18
Canalización, en montaje superficial, realizada con tubería de acero negro electrosoldada, calidad según UNE 19040 de 76,1 mm diám. exterior (2 1/2") y 3,65 mm espesor, uniones mediante bridas de acero soldadas a tubería y tornillería, p.p. de piezas especiales, pasamuros, elementos de sujección y pequeño material. Medida la longitud ejecutada.

| Código | Ud | Descripción | Rendimiento | Precio | Importe |
|---|---|---|---|---|---|
| ATC00400 | h | CUADRILLA FORMADA POR OFICIAL 1ª INSTALADOR Y AYUDANTE | 0.85 | 38.89 | 33.06 |
| IC69700 | m | TUBO ACERO NEGRO SOLDADO UNE 19040 76,1x3,65 mm DIÁM. x ESP. | 1.01 | 7.22 | 7.29 |
| WW00300 | u | MATERIAL COMPLEMENTARIO O PZAS. ESPECIALES | 11.1 | 0.55 | 6.11 |
| WW00400 | u | PEQUEÑO MATERIAL | 2.4 | 0.3 | 0.72 |
|  |  | Total |  |  | 47.18 |

**08CCV00101** m CANALIZ. EMPOTRADA, AC. NEGRO ESTIR. DIAM. 3/8", ROSCADAS
Precio: 12.54
Canalización, empotrada, realizada con tubería de acero negro estirada sin soldadura, calidad según UNE 19040 de 17,2 mm diám. exterior (3/8") y 2,35 mm de espesor, uniones roscadas, incluso p.p. de accesorios, piezas especiales, pequeño material y ayudas de albañilería. Medida la longitud ejecutada.

| Código | Ud | Descripción | Rendimiento | Precio | Importe |
|---|---|---|---|---|---|
| ATC00200 | h | CUADRILLA ALBAÑILERÍA, FORMADA POR OFICIAL 2ª Y PEÓN ESP. | 0.1 | 38.25 | 3.83 |
| ATC00400 | h | CUADRILLA FORMADA POR OFICIAL 1ª INSTALADOR Y AYUDANTE | 0.15 | 38.89 | 5.83 |
| IC67800 | m | TUBO ACERO NEGRO SIN SOLD. UNE 19040 17,2x2,35 DIÁM. x ESP. | 1.01 | 2.12 | 2.14 |
| WW00300 | u | MATERIAL COMPLEMENTARIO O PZAS. ESPECIALES | 0.8 | 0.55 | 0.44 |
| WW00400 | u | PEQUEÑO MATERIAL | 1 | 0.3 | 0.30 |
|  |  | Total |  |  | 12.54 |

**08CCV00102** m CANALIZ. EMPOTRADA, AC. NEGRO ESTIR. DIAM. 1/2", ROSCADAS
Precio: 10.4
Canalización, empotrada, realizada con tubería de acero negro estirada sin soldadura, calidad según UNE 19040 de 21,2 mm diám. exterior (1/2") y 2,65 mm de espesor, uniones roscadas, incluso p.p. de accesorios, piezas especiales, pequeño material y ayudas de albañilería. Medida la longitud ejecutada.

| Código | Ud | Descripción | Rendimiento | Precio | Importe |
|---|---|---|---|---|---|
| ATC00200 | h | CUADRILLA ALBAÑILERÍA, FORMADA POR OFICIAL 2ª Y PEÓN ESP. | 0.1 | 38.25 | 3.83 |
| ATC00400 | h | CUADRILLA FORMADA POR OFICIAL 1ª INSTALADOR Y AYUDANTE | 0.15 | 38.89 | 5.83 |
| WW00300 | u | MATERIAL COMPLEMENTARIO O PZAS. ESPECIALES | 0.8 | 0.55 | 0.44 |
| WW00400 | u | PEQUEÑO MATERIAL | 1 | 0.3 | 0.30 |
|  |  | Total |  |  | 10.4 |

**08CCV00103** m CANALIZ. EMPOTRADA, AC. NEGRO ESTIR. DIAM. 3/4", ROSCADAS
Precio: 13.44
Canalización, empotrada, realizada con tubería de acero negro estirada sin soldadura, calidad según UNE 19040 de 26,9 mm diám. exterior (3/4") y 2,65 mm de espesor, uniones roscadas, incluso p.p. de accesorios, piezas especiales, pequeño material y ayudas de albañilería. Medida la longitud ejecutada.

| Código | Ud | Descripción | Rendimiento | Precio | Importe |
|---|---|---|---|---|---|
| ATC00200 | h | CUADRILLA ALBAÑILERÍA, FORMADA POR OFICIAL 2ª Y PEÓN ESP. | 0.1 | 38.25 | 3.83 |
| ATC00400 | h | CUADRILLA FORMADA POR OFICIAL 1ª INSTALADOR Y AYUDANTE | 0.15 | 38.89 | 5.83 |
| IC68000 | m | TUBO ACERO NEGRO SIN SOLD. UNE 19040 26,9x2,65 mm DIÁM. x ESP. | 1.01 | 2.84 | 2.87 |
| WW00300 | u | MATERIAL COMPLEMENTARIO O PZAS. ESPECIALES | 1 | 0.55 | 0.55 |
| WW00400 | u | PEQUEÑO MATERIAL | 1.2 | 0.3 | 0.36 |
|  |  | Total |  |  | 13.44 |

**08CCV00104** m CANALIZ. EMPOTRADA, AC. NEGRO ESTIR. DIAM. 1", ROSCADAS
Precio: 15.65
Canalización, empotrada, realizada con tubería de acero negro estirada sin soldadura, calidad según UNE 19040 de 33,7 mm diám. exterior (1") y 3,25 mm de espesor, uniones roscadas, incluso p.p. de accesorios, piezas especiales, pequeño material y ayudas de albañilería. Medida la longitud ejecutada.

| Código | Ud | Descripción | Rendimiento | Precio | Importe |
|---|---|---|---|---|---|
| ATC00200 | h | CUADRILLA ALBAÑILERÍA, FORMADA POR OFICIAL 2ª Y PEÓN ESP. | 0.1 | 38.25 | 3.83 |
| ATC00400 | h | CUADRILLA FORMADA POR OFICIAL 1ª INSTALADOR Y AYUDANTE | 0.18 | 38.89 | 7.00 |
| IC68100 | m | TUBO ACERO NEGRO SIN SOLD. UNE 19040 33,7x3,25 mm DIÁM. x ESP. | 1.01 | 3.76 | 3.80 |
| WW00300 | u | MATERIAL COMPLEMENTARIO O PZAS. ESPECIALES | 1.2 | 0.55 | 0.66 |
| WW00400 | u | PEQUEÑO MATERIAL | 1.2 | 0.3 | 0.36 |
|  |  | Total |  |  | 15.65 |

**08CCV00122** m CANALIZ. SUPERFICIAL, AC. NEGRO ESTIR. DIÁM. 3/4", ROSCADAS
Precio: 13.74
Canalización, en montaje superficial, realizada con tubería de acero negro estirada, sin soldadura, calidad según UNE 19040 de 26,9 mm diám. exterior (3/4") y 2,65 mm espesor, uniones roscadas, p.p. de piezas especiales, pasamuros, elementos de sujección y pequeño material. Medida la longitud ejecutada.

| Código | Ud | Descripción | Rendimiento | Precio | Importe |
|---|---|---|---|---|---|
| ATC00400 | h | CUADRILLA FORMADA POR OFICIAL 1ª INSTALADOR Y AYUDANTE | 0.25 | 38.89 | 9.72 |
| IC68000 | m | TUBO ACERO NEGRO SIN SOLD. UNE 19040 26,9x2,65 mm DIÁM. x ESP. | 1.01 | 2.84 | 2.87 |
| WW00300 | u | MATERIAL COMPLEMENTARIO O PZAS. ESPECIALES | 1.6 | 0.55 | 0.88 |
| WW00400 | u | PEQUEÑO MATERIAL | 0.9 | 0.3 | 0.27 |
|  |  | Total |  |  | 13.74 |

**08CCV00123** m CANALIZ. SUPERFICIAL, AC. NEGRO ESTIR. DIÁM. 1", ROSCADA
Precio: 14.95
Canalización, en montaje superficial, realizada con tubería de acero negro estirada, sin soldadura, calidad según UNE 19040 de 33,7 mm diám. exterior (1") y 3,25 mm espesor, uniones roscadas, p.p. de piezas especiales, pasamuros, elementos de sujección y pequeño material . Medida la longitud ejecutada.

| Código | Ud | Descripción | Rendimiento | Precio | Importe |
|---|---|---|---|---|---|
| ATC00400 | h | CUADRILLA FORMADA POR OFICIAL 1ª INSTALADOR Y AYUDANTE | 0.25 | 38.89 | 9.72 |
| IC68100 | m | TUBO ACERO NEGRO SIN SOLD. UNE 19040 33,7x3,25 mm DIÁM. x ESP. | 1.01 | 3.76 | 3.80 |
| WW00300 | u | MATERIAL COMPLEMENTARIO O PZAS. ESPECIALES | 2.1 | 0.55 | 1.16 |
| WW00400 | u | PEQUEÑO MATERIAL | 0.9 | 0.3 | 0.27 |
|  |  | Total |  |  | 14.95 |

**08CCV00125** m CANALIZ. SUPERFICIAL, AC. NEGRO ESTIR. DIÁM. 1 1/2", ROSCADA
Precio: 19.86
Canalización, en montaje superficial, realizada con tubería de acero negro estirada, sin soldadura, calidad según UNE 19040 de 48,3 mm diám. exterior (1 1/2") y 3,25 mm espesor, uniones roscadas, p.p. de piezas especiales, pasamuros, elementos de sujección y pequeño material. Medida la longitud ejecutada.

| Código | Ud | Descripción | Rendimiento | Precio | Importe |
|---|---|---|---|---|---|
| ATC00400 | h | CUADRILLA FORMADA POR OFICIAL 1ª INSTALADOR Y AYUDANTE | 0.3 | 38.89 | 11.67 |
| IC68300 | m | TUBO ACERO NEGRO SIN SOLD. UNE 19040 48,3x3,25 mm DIÁM. x ESP. | 1.01 | 6 | 6.06 |
| WW00300 | u | MATERIAL COMPLEMENTARIO O PZAS. ESPECIALES | 3.1 | 0.55 | 1.71 |
| WW00400 | u | PEQUEÑO MATERIAL | 1.4 | 0.3 | 0.42 |
|  |  | Total |  |  | 19.86 |

**08CCV00145** m CANALIZ. SUPERFICIAL, AC. NEGRO ESTIR. DIÁM. 2", SOLDADAS
Precio: 28.68
Canalización, en montaje superficial, realizada con tubería de acero negro estirada, sin soldadura, calidad según UNE 19040 de 60,3 mm diám. exterior (2") y 3,65 mm espesor, uniones soldadas, p.p. de piezas especiales, pasamuros, elementos de sujección y pequeño material. Medida la longitud ejecutada.

| Código | Ud | Descripción | Rendimiento | Precio | Importe |
|---|---|---|---|---|---|
| ATC00400 | h | CUADRILLA FORMADA POR OFICIAL 1ª INSTALADOR Y AYUDANTE | 0.5 | 38.89 | 19.45 |
| IC68400 | m | TUBO ACERO NEGRO SIN SOLD. UNE 19040 60,3x3,65 mm DIÁM. x ESP. | 1.01 | 7.01 | 7.08 |
| WW00300 | u | MATERIAL COMPLEMENTARIO O PZAS. ESPECIALES | 2.6 | 0.55 | 1.43 |
| WW00400 | u | PEQUEÑO MATERIAL | 2.4 | 0.3 | 0.72 |
|  |  | Total |  |  | 28.68 |

**08CCV00162** m CANALIZ. SUPERFICIAL, AC. NEGRO ESTIR. DIÁM. 2 1/2", SOLDADA
Precio: 34.63
Canalización, en montaje superficial, realizada con tubería de acero negro estirada, sin soldadura, calidad según UNE 19040 de 76.1 mm diám. exterior (2 1/2") y 3,65 mm espesor, uniones soldadas, p.p. de piezas especiales, pasamuros, elementos de sujección y pequeño material. Medida la longitud ejecutada.

| Código | Ud | Descripción | Rendimiento | Precio | Importe |
|---|---|---|---|---|---|
| ATC00400 | h | CUADRILLA FORMADA POR OFICIAL 1ª INSTALADOR Y AYUDANTE | 0.6 | 38.89 | 23.33 |
| IC68500 | m | TUBO ACERO NEGRO SIN SOLD. UNE 19040 76,1x3,65 mm DIÁM. x ESP. | 1.01 | 8.37 | 8.45 |
| WW00300 | u | MATERIAL COMPLEMENTARIO O PZAS. ESPECIALES | 3.6 | 0.55 | 1.98 |
| WW00400 | u | PEQUEÑO MATERIAL | 2.9 | 0.3 | 0.87 |
|  |  | Total |  |  | 34.63 |

**08CCV00175** m CANALIZ. SUPERFICIAL, AC. NEGRO ESTIR. DIÁM. 2", BRIDAS
Precio: 37.43
Canalización, en montaje superficial, realizada con tubería de acero negro estirado, sin soldadura, calidad según UNE 19040 de 60,3 mm diám. exterior (2") y 3,65 mm espesor, uniones mediante bridas de acero soldadas a tubería y tornillería, p.p. de piezas especiales, pasamuros, elementos de sujección y pequeño material. Medida la longitud ejecutada.

| Código | Ud | Descripción | Rendimiento | Precio | Importe |
|---|---|---|---|---|---|
| ATC00400 | h | CUADRILLA FORMADA POR OFICIAL 1ª INSTALADOR Y AYUDANTE | 0.75 | 38.89 | 29.17 |
| IC68400 | m | TUBO ACERO NEGRO SIN SOLD. UNE 19040 60,3x3,65 mm DIÁM. x ESP. | 1.01 | 7.01 | 7.08 |
| WW00300 | u | MATERIAL COMPLEMENTARIO O PZAS. ESPECIALES | 1.1 | 0.55 | 0.61 |
| WW00400 | u | PEQUEÑO MATERIAL | 1.9 | 0.3 | 0.57 |
|  |  | Total |  |  | 37.43 |

**08CCV00176** m CANALIZ. SUPERFICIAL, AC. NEGRO ESTIR. DIÁM. 2 1/2", BRIDAS
Precio: 48.34
Canalización, en montaje superficial, realizada con tubería de acero negro estirado, sin soldadura, calidad según UNE 19040 de 76,1 mm diám. exterior (2 1/2") y 3,65 mm espesor, uniones mediante bridas de acero soldadas a tubería y tornillería, p.p. de piezas especiales, pasamuros, elementos de sujección y pequeño material. Medida la longitud ejecutada.

| Código | Ud | Descripción | Rendimiento | Precio | Importe |
|---|---|---|---|---|---|
| ATC00400 | h | CUADRILLA FORMADA POR OFICIAL 1ª INSTALADOR Y AYUDANTE | 0.85 | 38.89 | 33.06 |
| IC68500 | m | TUBO ACERO NEGRO SIN SOLD. UNE 19040 76,1x3,65 mm DIÁM. x ESP. | 1.01 | 8.37 | 8.45 |
| WW00300 | u | MATERIAL COMPLEMENTARIO O PZAS. ESPECIALES | 11.1 | 0.55 | 6.11 |
| WW00400 | u | PEQUEÑO MATERIAL | 2.4 | 0.3 | 0.72 |
|  |  | Total |  |  | 48.34 |

**08CCV00177** m CANALIZ. SUPERFICIAL, AC. NEGRO ESTIR. DIÁM. 3", BRIDAS
Precio: 59.47
Canalización, en montaje superficial, realizada con tubería de acero negro estirado, sin soldadura, calidad según UNE 19040 de 88,9 mm diám. exterior (3") y 4,5 mm espesor, uniones mediante bridas de acero soldadas a tubería y tornillería, p.p. de piezas especiales, pasamuros, elementos de sujección y pequeño material. Medida la longitud ejecutada.

| Código | Ud | Descripción | Rendimiento | Precio | Importe |
|---|---|---|---|---|---|
| ATC00400 | h | CUADRILLA FORMADA POR OFICIAL 1ª INSTALADOR Y AYUDANTE | 1 | 38.89 | 38.89 |
| IC68600 | m | TUBO ACERO NEGRO SIN SOLD. UNE 19040 88,9x4,05 mm DIÁM. x ESP. | 1.01 | 12.23 | 12.35 |
| WW00300 | u | MATERIAL COMPLEMENTARIO O PZAS. ESPECIALES | 13.1 | 0.55 | 7.21 |
| WW00400 | u | PEQUEÑO MATERIAL | 3.4 | 0.3 | 1.02 |
|  |  | Total |  |  | 59.47 |

**08CCV00195** m CANALIZ. SUPERFICIAL, AC. NEGRO ESTIR. DIÁM. 4", BRIDAS
Precio: 74.76
Canalización, en montaje superficial, realizada con tubería de acero negro estirado, sin soldadura, calidad según UNE 19040 de 114,3 mm diám. exterior (4") y 4,5 mm espesor, uniones mediante bridas de acero soldadas a tubería y tornillería, p.p. de piezas especiales, pasamuros, elementos de sujección y pequeño material. Medida la longitud ejecutada.

| Código | Ud | Descripción | Rendimiento | Precio | Importe |
|---|---|---|---|---|---|
| ATC00400 | h | CUADRILLA FORMADA POR OFICIAL 1ª INSTALADOR Y AYUDANTE | 1.2 | 38.89 | 46.67 |
| IC68700 | m | TUBO ACERO NEGRO SIN SOLD. UNE 19040 114,3x4,50 mm DIÁM. x ESP. | 1.01 | 17.58 | 17.76 |
| WW00300 | u | MATERIAL COMPLEMENTARIO O PZAS. ESPECIALES | 16.1 | 0.55 | 8.86 |
| WW00400 | u | PEQUEÑO MATERIAL | 4.9 | 0.3 | 1.47 |
|  |  | Total |  |  | 74.76 |

**08CCV00291** m CANALIZ. CALORIFUGADA EMPOTRADA, COBRE DIÁM. 12 mm
Precio: 14.9
Canalización calorifugada, empotrada, realizada con tubo de cobre de 12 mm de diám. nominal y 1 mm de espesor con funda de resina polivinílica plastificada (PVC), incluso p.p. de uniones, piezas especiales, grapas, pequeño material y ayudas de albañilería. Medida la longitud ejecutada.

| Código | Ud | Descripción | Rendimiento | Precio | Importe |
|---|---|---|---|---|---|
| TO01400 | h | OF. 1ª CALEFACTOR O MECÁNICO | 0.15 | 19.85 | 2.98 |
| TO02100 | h | OFICIAL 1ª | 0.07 | 19.85 | 1.39 |
| IF28600 | m | TUBO COBRE DIÁM. 10/12 mm x 1mm ESP. CON FUNDA PVC | 1.01 | 9.69 | 9.79 |
| WW00300 | u | MATERIAL COMPLEMENTARIO O PZAS. ESPECIALES | 0.8 | 0.55 | 0.44 |
| WW00400 | u | PEQUEÑO MATERIAL | 1 | 0.3 | 0.30 |
|  |  | Total |  |  | 14.9 |

**08CCV00292** m CANALIZ. CALORIFUGADA EMPOTRADA, COBRE DIÁM. 14 mm
Precio: 18.54
Canalización calorifugada, empotrada, realizada con tubo de cobre de 14 mm de diám. nominal y 1 mm de espesor con funda de resina polivinílica plastificada (PVC), incluso p.p. de uniones, piezas especiales, grapas, pequeño material y ayudas de albañilería. Medida la longitud ejecutada.

| Código | Ud | Descripción | Rendimiento | Precio | Importe |
|---|---|---|---|---|---|
| TO01400 | h | OF. 1ª CALEFACTOR O MECÁNICO | 0.15 | 19.85 | 2.98 |
| TO02100 | h | OFICIAL 1ª | 0.07 | 19.85 | 1.39 |
| IF28700 | m | TUBO COBRE DIÁM. 14 mm x 1mm ESP. CON FUNDA PVC | 1.01 | 13.3 | 13.43 |
| WW00300 | u | MATERIAL COMPLEMENTARIO O PZAS. ESPECIALES | 0.8 | 0.55 | 0.44 |
| WW00400 | u | PEQUEÑO MATERIAL | 1 | 0.3 | 0.30 |
|  |  | Total |  |  | 18.54 |

**08CCV00293** m CANALIZ. CALORIFUGADA EMPOTRADA, COBRE DIÁM. 16 mm
Precio: 20.41
Canalización calorifugada, empotrada, realizada con tubo de cobre de 16 mm de diám. nominal y 1 mm de espesor con funda de resina polivinílica plastificada (PVC), incluso p.p. de uniones, piezas especiales, grapas, pequeño material y ayudas de albañilería. Medida la longitud ejecutada.

| Código | Ud | Descripción | Rendimiento | Precio | Importe |
|---|---|---|---|---|---|
| TO01400 | h | OF. 1ª CALEFACTOR O MECÁNICO | 0.15 | 19.85 | 2.98 |
| TO02100 | h | OFICIAL 1ª | 0.07 | 19.85 | 1.39 |
| IF28800 | m | TUBO COBRE DIÁM. 16 mm x 1mm ESP. CON FUNDA PVC | 1.01 | 15.04 | 15.19 |
| WW00300 | u | MATERIAL COMPLEMENTARIO O PZAS. ESPECIALES | 1 | 0.55 | 0.55 |
| WW00400 | u | PEQUEÑO MATERIAL | 1 | 0.3 | 0.30 |
|  |  | Total |  |  | 20.41 |

**08CCV00294** m CANALIZ. CALORIFUGADA EMPOTRADA, COBRE DIÁM. 18 mm
Precio: 23.49
Canalización calorifugada, empotrada, realizada con tubo de cobre de 18 mm de diám. nominal y 1 mm de espesor con funda de resina polivinílica plastificada (PVC), incluso p.p. de uniones, piezas especiales, grapas, pequeño material y ayudas de albañilería. Medida la longitud ejecutada.

| Código | Ud | Descripción | Rendimiento | Precio | Importe |
|---|---|---|---|---|---|
| TO01400 | h | OF. 1ª CALEFACTOR O MECÁNICO | 0.15 | 19.85 | 2.98 |
| TO02100 | h | OFICIAL 1ª | 0.07 | 19.85 | 1.39 |
| IF28900 | m | TUBO COBRE DIÁM. 18 mm x 1mm ESP. CON FUNDA PVC | 1.01 | 18.09 | 18.27 |
| WW00300 | u | MATERIAL COMPLEMENTARIO O PZAS. ESPECIALES | 1 | 0.55 | 0.55 |
| WW00400 | u | PEQUEÑO MATERIAL | 1 | 0.3 | 0.30 |
|  |  | Total |  |  | 23.49 |

**08CCV00301** u VÁLVULA DE COMPUERTA DE 20 mm (3/4") DIÁM.
Precio: 16.23
Válvula de compuerta de 20 mm (3/4") diám. construida en latón forjado, para roscar y para una presión de trabajo de hasta 16 kg/cm2 y 120º de temperatura, incluso pequeño material y montaje. Medida la cantidad ejecutada.

| Código | Ud | Descripción | Rendimiento | Precio | Importe |
|---|---|---|---|---|---|
| TO01400 | h | OF. 1ª CALEFACTOR O MECÁNICO | 0.4 | 19.85 | 7.94 |
| IC71400 | u | VÁLVULA COMPUERTA 20 mm (3/4") DIÁM. 16 kg/cm2,120º ROSCAR | 1 | 7.69 | 7.69 |
| WW00400 | u | PEQUEÑO MATERIAL | 2 | 0.3 | 0.60 |
|  |  | Total |  |  | 16.23 |

**08CCV00302** u VÁLVULA DE COMPUERTA DE 25 mm (1") DIÁM.
Precio: 19
Válvula de compuerta de 25 mm (1") diám. construida en latón forjado, para roscar y para una presión de trabajo de hasta 16 kg/cm2 y 120º de temperatura, incluso pequeño material y montaje. Medida la cantidad ejecutada.

| Código | Ud | Descripción | Rendimiento | Precio | Importe |
|---|---|---|---|---|---|
| TO01400 | h | OF. 1ª CALEFACTOR O MECÁNICO | 0.4 | 19.85 | 7.94 |
| IC71500 | u | VÁLVULA COMPUERTA 25 mm (1") DIÁM. 16 kg/cm2, 120º ROSCAR | 1 | 10.46 | 10.46 |
| WW00400 | u | PEQUEÑO MATERIAL | 2 | 0.3 | 0.60 |
|  |  | Total |  |  | 19 |

**08CCV00303** u VÁLVULA DE COMPUERTA DE 32 mm (1 1/4") DIÁM.
Precio: 24.63
Válvula de compuerta de 32 mm (1 1/4") diám. construida en latón forjado, para roscar y para una presión de trabajo de hasta 16 kg/cm2 y 120º de temperatura, incluso pequeño material y montaje. Medida la cantidad ejecutada.

| Código | Ud | Descripción | Rendimiento | Precio | Importe |
|---|---|---|---|---|---|
| TO01400 | h | OF. 1ª CALEFACTOR O MECÁNICO | 0.45 | 19.85 | 8.93 |
| IC71600 | u | VÁLVULA COMPUERTA 32 mm (1 1/4") DIÁM. 16 kg/cm2, 120º ROSCAR | 1 | 15.1 | 15.10 |
| WW00400 | u | PEQUEÑO MATERIAL | 2 | 0.3 | 0.60 |
|  |  | Total |  |  | 24.63 |

**08CCV00304** u VÁLVULA DE COMPUERTA DE 40 mm (1 1/2") DIÁM.
Precio: 31.46
Válvula de compuerta de 40 mm (1 1/2") diám. construida en latón forjado, para roscar y para una presión de trabajo de hasta 16 kg/cm2 y 120º de temperatura, incluso pequeño material y montaje. Medida la cantidad ejecutada.

| Código | Ud | Descripción | Rendimiento | Precio | Importe |
|---|---|---|---|---|---|
| TO01400 | h | OF. 1ª CALEFACTOR O MECÁNICO | 0.45 | 19.85 | 8.93 |
| IC71700 | u | VÁLVULA COMPUERTA 40 mm (1 1/2") DIÁM. 16 kg/cm2, 120º ROSCAR | 1 | 21.63 | 21.63 |
| WW00400 | u | PEQUEÑO MATERIAL | 3 | 0.3 | 0.90 |
|  |  | Total |  |  | 31.46 |

**08CCV00305** u VÁLVULA DE COMPUERTA DE 50 mm (2") DIÁM.
Precio: 43.08
Válvula de compuerta de 50 mm (2") diám. construida en latón forjado, para roscar y para una presión de trabajo de hasta 16 kg/cm2 y 120º de temperatura, incluso pequeño material y montaje. Medida la cantidad ejecutada.

| Código | Ud | Descripción | Rendimiento | Precio | Importe |
|---|---|---|---|---|---|
| TO01400 | h | OF. 1ª CALEFACTOR O MECÁNICO | 0.45 | 19.85 | 8.93 |
| IC71800 | u | VÁLVULA COMPUERTA 50 mm (2") DIÁM. 16 kg/cm2, 120º ROSCAR | 1 | 32.95 | 32.95 |
| WW00400 | u | PEQUEÑO MATERIAL | 4 | 0.3 | 1.20 |
|  |  | Total |  |  | 43.08 |

**08CCV00306** u VÁLVULA DE COMPUERTA DE 65 mm (2 1/2") DIÁM.
Precio: 233.01
Válvula de compuerta de 65 mm (2 1/2") diám. construida en hierro fundido, con bridas, para una presión de trabajo de hasta 16 kg/cm2 y 120º de temperatura, incluso contrabridas, pequeño material y montaje. Medida la cantidad ejecutada.

| Código | Ud | Descripción | Rendimiento | Precio | Importe |
|---|---|---|---|---|---|
| ATC00400 | h | CUADRILLA FORMADA POR OFICIAL 1ª INSTALADOR Y AYUDANTE | 1.2 | 38.89 | 46.67 |
| IC71900 | u | VÁLVULA COMPUERTA 65 mm (2 1/2") DIÁM. 16 kg/cm2, 120º BRIDAS | 1 | 164.09 | 164.09 |
| WW00300 | u | MATERIAL COMPLEMENTARIO O PZAS. ESPECIALES | 35 | 0.55 | 19.25 |
| WW00400 | u | PEQUEÑO MATERIAL | 10 | 0.3 | 3.00 |
|  |  | Total |  |  | 233.01 |

**08CCV00307** u VÁLVULA DE COMPUERTA DE 80 mm (3") DIÁM.
Precio: 290.65
Válvula de compuerta de 80 mm (3") diámetro, construida en hierro fundido, con bridas, para una presión de trabajo de hasta 16 kg/cm2 y 120º de temperatura, incluso contrabridas, pequeño material y montaje. Medida la cantidad ejecutada.

| Código | Ud | Descripción | Rendimiento | Precio | Importe |
|---|---|---|---|---|---|
| ATC00400 | h | CUADRILLA FORMADA POR OFICIAL 1ª INSTALADOR Y AYUDANTE | 1.5 | 38.89 | 58.34 |
| IC72000 | u | VÁLVULA COMPUERTA 80 mm (3") DIÁM. 16 kg/cm2, 120º BRIDAS | 1 | 207.31 | 207.31 |
| WW00300 | u | MATERIAL COMPLEMENTARIO O PZAS. ESPECIALES | 40 | 0.55 | 22.00 |
| WW00400 | u | PEQUEÑO MATERIAL | 10 | 0.3 | 3.00 |
|  |  | Total |  |  | 290.65 |

**08CCV00308** u VÁLVULA DE COMPUERTA DE 100 mm (4") DIÁM.
Precio: 363.78
Válvula de compuerta de 100 mm (4") diámetro, construida en hierro fundido, con bridas, para una presión de trabajo de hasta 16 kg/cm2 y 120º de temperatura, incluso contrabridas, pequeño material y montaje. Medida la cantidad ejecutada.

| Código | Ud | Descripción | Rendimiento | Precio | Importe |
|---|---|---|---|---|---|
| ATC00400 | h | CUADRILLA FORMADA POR OFICIAL 1ª INSTALADOR Y AYUDANTE | 2 | 38.89 | 77.78 |
| IC72100 | u | VÁLVULA COMPUERTA 100mm(4") DIÁM. 16 kg/cm2, 120º BRIDAS | 1 | 256.75 | 256.75 |
| WW00300 | u | MATERIAL COMPLEMENTARIO O PZAS. ESPECIALES | 45 | 0.55 | 24.75 |
| WW00400 | u | PEQUEÑO MATERIAL | 15 | 0.3 | 4.50 |
|  |  | Total |  |  | 363.78 |

**08CCV00313** u VÁLVULA DE ESFERA DE 20 mm (3/4") DIÁM.
Precio: 14.55
Válvula de esfera de 20 mm (3/4") diám. construida con latón forjado, con palanca y apertura de1/4 de vuelta, para una presión de trabajo de hasta 16 kg/cm2 y 120º de temperatura, incluso pequeño material y montaje. Medida la cantidad ejecutada.

| Código | Ud | Descripción | Rendimiento | Precio | Importe |
|---|---|---|---|---|---|
| TO01400 | h | OF. 1ª CALEFACTOR O MECÁNICO | 0.4 | 19.85 | 7.94 |
| IC73600 | u | VÁLVULA ESFERA 20 mm (3/4") DIÁM. 16 kg/cm2, 120º ROSCAR | 1 | 6.01 | 6.01 |
| WW00400 | u | PEQUEÑO MATERIAL | 2 | 0.3 | 0.60 |
|  |  | Total |  |  | 14.55 |

**08CCV00314** u VÁLVULA DE ESFERA DE 25 mm (1") DIÁM.
Precio: 17.55
Válvula de esfera de 25 mm (1") diám. construida con latón forjado, con palanca y apertura de1/4 de vuelta, para una presión de trabajo de hasta 16 kg/cm2 y 120º de temperatura, incluso pequeño material y montaje. Medida la cantidad ejecutada.

| Código | Ud | Descripción | Rendimiento | Precio | Importe |
|---|---|---|---|---|---|
| TO01400 | h | OF. 1ª CALEFACTOR O MECÁNICO | 0.4 | 19.85 | 7.94 |
| IC73700 | u | VÁLVULA ESFERA 25 mm (1") DIÁM. 16 kg/cm2, 120º ROSCAR | 1 | 9.01 | 9.01 |
| WW00400 | u | PEQUEÑO MATERIAL | 2 | 0.3 | 0.60 |
|  |  | Total |  |  | 17.55 |

**08CCV00316** u VÁLVULA DE ESFERA DE 40 mm (1 1/2") DIÁM.
Precio: 31.13
Válvula de esfera de 40 mm (1 1/2") diám. construida con fundición de bronce, con palanca y apertura de 1/4 de vuelta, para una presión de trabajo de hasta 16 kg/cm2 y 120º de temperatura, incluso pequeño material y montaje. Medida la cantidad ejecutada.

| Código | Ud | Descripción | Rendimiento | Precio | Importe |
|---|---|---|---|---|---|
| TO01400 | h | OF. 1ª CALEFACTOR O MECÁNICO | 0.45 | 19.85 | 8.93 |
| IC73900 | u | VÁLVULA ESFERA 40 mm (1 1/2") DIÁM. 16 kg/cm2, 120º ROSCAR | 1 | 21.3 | 21.30 |
| WW00400 | u | PEQUEÑO MATERIAL | 3 | 0.3 | 0.90 |
|  |  | Total |  |  | 31.13 |

**08CCV00317** u VÁLVULA DE ESFERA DE 50 mm (2") DIÁM.
Precio: 41.3
Válvula de esfera de 50 mm (2") diám. construida con fundición de bronce, con palanca y apertura de 1/4 de vuelta, para una presión de trabajo de hasta 16 kg/cm2 y 120º de temperatura, incluso pequeño material y montaje. Medida la cantidad ejecutada.

| Código | Ud | Descripción | Rendimiento | Precio | Importe |
|---|---|---|---|---|---|
| TO01400 | h | OF. 1ª CALEFACTOR O MECÁNICO | 0.45 | 19.85 | 8.93 |
| IC74000 | u | VÁLVULA ESFERA 50 mm (2") DIÁM. 16 kg/cm2, 120º ROSCAR | 1 | 31.47 | 31.47 |
| WW00400 | u | PEQUEÑO MATERIAL | 3 | 0.3 | 0.90 |
|  |  | Total |  |  | 41.3 |

**08CCV00323** u VÁLVULA DE RETENCIÓN DE 25 mm (1") DIÁM.
Precio: 15.66
Válvula de retención de 25 mm (1") diámetro, construida en latón forjado, para una presión de trabajo de hasta 16 kg/cm2 y 120º de temperatura, incluso pequeño material y montaje. Medida la cantidad ejecutada.

| Código | Ud | Descripción | Rendimiento | Precio | Importe |
|---|---|---|---|---|---|
| TO01400 | h | OF. 1ª CALEFACTOR O MECÁNICO | 0.4 | 19.85 | 7.94 |
| IC75100 | u | VÁLVULA RETENCIÓN 25 mm (1") DIÁM. 16 kg/cm2, 120 G | 1 | 7.12 | 7.12 |
| WW00400 | u | PEQUEÑO MATERIAL | 2 | 0.3 | 0.60 |
|  |  | Total |  |  | 15.66 |

**08CCV00325** u VÁLVULA DE RETENCIÓN DE 50 mm (2") DIÁM.
Precio: 30.16
Válvula de retención de 50 mm (2") diámetro, construida en latón forjado, para una presión de trabajo de hasta 16 kg/cm2 y 120º de temperatura, incluso pequeño material y montaje. Medida la cantidad ejecutada.

| Código | Ud | Descripción | Rendimiento | Precio | Importe |
|---|---|---|---|---|---|
| TO01400 | h | OF. 1ª CALEFACTOR O MECÁNICO | 0.45 | 19.85 | 8.93 |
| IC75400 | u | VÁLVULA RETENCIÓN 50 mm (2") DIÁM. 16 kg/cm2, 120 G | 1 | 20.03 | 20.03 |
| WW00400 | u | PEQUEÑO MATERIAL | 4 | 0.3 | 1.20 |
|  |  | Total |  |  | 30.16 |

**08CCV00326** u VÁLVULA DE RETENCIÓN DE 65 mm (2 1/2") DIÁM.
Precio: 53.94
Válvula de retención de 65 mm (2 1/2") diám. construida en fundición bronce, para una presión de trabajo de hasta 16 kg/cm2 y 120º de temperatura, incluso pequeño material y montaje. Medida la cantidad ejecutada.

| Código | Ud | Descripción | Rendimiento | Precio | Importe |
|---|---|---|---|---|---|
| TO01400 | h | OF. 1ª CALEFACTOR O MECÁNICO | 0.6 | 19.85 | 11.91 |
| IC75500 | u | VÁLVULA RETENCIÓN 65 mm (2 1/2") DIÁM. 16 kg/cm2, 120 G | 1 | 39.03 | 39.03 |
| WW00400 | u | PEQUEÑO MATERIAL | 10 | 0.3 | 3.00 |
|  |  | Total |  |  | 53.94 |

**08CCV00339** u GRIFO DE BOCA ROSCADA DE 15 mm (3/4") DIÁM.
Precio: 19.28
Grifo de boca roscada de 15 mm (3/4") de diámetro, para vaciado de columna, incluso derivación en t con reducción, pequeño material y montaje. Medida la cantidad ejecutada.

| Código | Ud | Descripción | Rendimiento | Precio | Importe |
|---|---|---|---|---|---|
| TO01400 | h | OF. 1ª CALEFACTOR O MECÁNICO | 0.6 | 19.85 | 11.91 |
| IC40900 | u | GRIFO BOCA ROSCADA DIÁM. 3/4 (15/20 mm) | 1 | 5.42 | 5.42 |
| WW00300 | u | MATERIAL COMPLEMENTARIO O PZAS. ESPECIALES | 3 | 0.55 | 1.65 |
| WW00400 | u | PEQUEÑO MATERIAL | 1 | 0.3 | 0.30 |
|  |  | Total |  |  | 19.28 |

**08CCV00342** u PURGADOR AUTOMÁTICO DE AIRE
Precio: 12.87
Purgador automático de aire, incluso juntas, pequeño material y montaje. Medida la cantidad ejecutada.

| Código | Ud | Descripción | Rendimiento | Precio | Importe |
|---|---|---|---|---|---|
| TO01400 | h | OF. 1ª CALEFACTOR O MECÁNICO | 0.4 | 19.85 | 7.94 |
| IC50300 | u | PURGADOR AUTOMÁTICO AIRE | 1 | 4.08 | 4.08 |
| WW00300 | u | MATERIAL COMPLEMENTARIO O PZAS. ESPECIALES | 1 | 0.55 | 0.55 |
| WW00400 | u | PEQUEÑO MATERIAL | 1 | 0.3 | 0.30 |
|  |  | Total |  |  | 12.87 |

**08CCV00344** u PURGADOR AUTOMÁTICO AIRE, 10 BARS. CÓN VÁLVULA CIERRE
Precio: 20.19
Purgador automático de aire, para presión de trabajo de hasta 10 bars, conválvula de cierre incorporada, incluso pequeño material y montaje. Medida la cantidad ejecutada.

| Código | Ud | Descripción | Rendimiento | Precio | Importe |
|---|---|---|---|---|---|
| TO01400 | h | OF. 1ª CALEFACTOR O MECÁNICO | 0.4 | 19.85 | 7.94 |
| IC50200 | u | PURGADOR AUTOMÁTICO AIRE, 10 bares CON VÁLVULA CIERRE | 1 | 11.12 | 11.12 |
| WW00300 | u | MATERIAL COMPLEMENTARIO O PZAS. ESPECIALES | 1.5 | 0.55 | 0.83 |
| WW00400 | u | PEQUEÑO MATERIAL | 1 | 0.3 | 0.30 |
|  |  | Total |  |  | 20.19 |

**08CCV00346** u SEPARADOR CENTRÍFUGO DE AIRE 50 mm (2") DIÁM.
Precio: 113.94
Separador centrifugo de aire para tubería de 50 mm (2") diámetro, con purgador automático conválvula de cierre, incluso pequeño material y montaje. Medida la cantidad ejecutada.

| Código | Ud | Descripción | Rendimiento | Precio | Importe |
|---|---|---|---|---|---|
| TO01400 | h | OF. 1ª CALEFACTOR O MECÁNICO | 0.6 | 19.85 | 11.91 |
| IC50200 | u | PURGADOR AUTOMÁTICO AIRE, 10 bares CON VÁLVULA CIERRE | 1 | 11.12 | 11.12 |
| IC60500 | u | SEPARADOR CENTRÍFUGO DE AIRE 50mm (2 ) DIÁM. | 1 | 88.66 | 88.66 |
| WW00300 | u | MATERIAL COMPLEMENTARIO O PZAS. ESPECIALES | 3 | 0.55 | 1.65 |
| WW00400 | u | PEQUEÑO MATERIAL | 2 | 0.3 | 0.60 |
|  |  | Total |  |  | 113.94 |

###### 08CCW Varios

**08CCW00002** m CIRCUITO CON DOS CONDUCTORES DE 1,5 mm2
Precio: 3.5
Circuito instalado con cable de cobre de dos conductores de 1,5 mm2, de sección nominal, empotrado y aislado con tubo de PVC flexible de 13 mm de diámetro, incluso p.p. de cajas de derivación y ayudas de albañilería. Medida la longitud ejecutada.

| Código | Ud | Descripción | Rendimiento | Precio | Importe |
|---|---|---|---|---|---|
| TO01800 | h | OF. 1ª ELECTRICISTA | 0.05 | 19.85 | 0.99 |
| TO02100 | h | OFICIAL 1ª | 0.05 | 19.85 | 0.99 |
| IE01900 | m | CABLE COBRE 1x1,5 mm2 H07V-K | 2 | 0.52 | 1.04 |
| IE11900 | m | TUBO PVC FLEXIBLE CORRUGADO DIÁM. 13 mm | 1.01 | 0.16 | 0.16 |
| WW00300 | u | MATERIAL COMPLEMENTARIO O PZAS. ESPECIALES | 0.3 | 0.55 | 0.17 |
| WW00400 | u | PEQUEÑO MATERIAL | 0.5 | 0.3 | 0.15 |
|  |  | Total |  |  | 3.5 |

**08CCW00003** m CIRCUITO CON TRES CONDUCTORES DE 1,5 mm2
Precio: 4.02
Circuito instalado con cable de cobre de tres conductores de 1,5 mm2, de sección nominal, empotrado y aislado con tubo de PVC flexible de 13 mm de diámetro, incluso p.p. de cajas de derivación y ayudas de albañilería. Medida la longitud ejecutada.

| Código | Ud | Descripción | Rendimiento | Precio | Importe |
|---|---|---|---|---|---|
| TO01800 | h | OF. 1ª ELECTRICISTA | 0.05 | 19.85 | 0.99 |
| TO02100 | h | OFICIAL 1ª | 0.05 | 19.85 | 0.99 |
| IE01900 | m | CABLE COBRE 1x1,5 mm2 H07V-K | 3 | 0.52 | 1.56 |
| IE11900 | m | TUBO PVC FLEXIBLE CORRUGADO DIÁM. 13 mm | 1.01 | 0.16 | 0.16 |
| WW00300 | u | MATERIAL COMPLEMENTARIO O PZAS. ESPECIALES | 0.3 | 0.55 | 0.17 |
| WW00400 | u | PEQUEÑO MATERIAL | 0.5 | 0.3 | 0.15 |
|  |  | Total |  |  | 4.02 |

**08CCW00004** m CIRCUITO CON CUATRO CONDUCTORES DE 1,5 mm2
Precio: 4.54
Circuito instalado con cable de cobre de cuatro conductores de 1,5 mm2, de sección nominal, empotrado y aislado con tubo de PVC flexible de 13 mm de diámetro, incluso p.p. de cajas de derivación y ayudas de albañilería. Medida la longitud ejecutada.

| Código | Ud | Descripción | Rendimiento | Precio | Importe |
|---|---|---|---|---|---|
| TO01800 | h | OF. 1ª ELECTRICISTA | 0.05 | 19.85 | 0.99 |
| TO02100 | h | OFICIAL 1ª | 0.05 | 19.85 | 0.99 |
| IE01900 | m | CABLE COBRE 1x1,5 mm2 H07V-K | 4 | 0.52 | 2.08 |
| IE11900 | m | TUBO PVC FLEXIBLE CORRUGADO DIÁM. 13 mm | 1.01 | 0.16 | 0.16 |
| WW00300 | u | MATERIAL COMPLEMENTARIO O PZAS. ESPECIALES | 0.3 | 0.55 | 0.17 |
| WW00400 | u | PEQUEÑO MATERIAL | 0.5 | 0.3 | 0.15 |
|  |  | Total |  |  | 4.54 |

**08CCW00005** m CIRCUITO CON CINCO CONDUCTORES DE 1,5 mm2
Precio: 5.51
Circuito instalado con cable de cobre de cinco conductores de 1,5 mm2, de sección nominal, empotrado y aislado con tubo de PVC flexible de 16 mm de diámetro, incluso p.p. de cajas de derivación y ayudas de albañilería. Medida la longitud ejecutada.

| Código | Ud | Descripción | Rendimiento | Precio | Importe |
|---|---|---|---|---|---|
| TO01800 | h | OF. 1ª ELECTRICISTA | 0.07 | 19.85 | 1.39 |
| TO02100 | h | OFICIAL 1ª | 0.05 | 19.85 | 0.99 |
| IE01900 | m | CABLE COBRE 1x1,5 mm2 H07V-K | 5 | 0.52 | 2.60 |
| IE12000 | m | TUBO PVC FLEXIBLE CORRUGADO DIÁM. 16 mm | 1.01 | 0.21 | 0.21 |
| WW00300 | u | MATERIAL COMPLEMENTARIO O PZAS. ESPECIALES | 0.3 | 0.55 | 0.17 |
| WW00400 | u | PEQUEÑO MATERIAL | 0.5 | 0.3 | 0.15 |
|  |  | Total |  |  | 5.51 |

**08CCW00012** m CIRCUITO MONOFÁSICO, CON DOS CONDUCTORES DE 1,5 mm2
Precio: 4.65
Circuito monofásico, instalado con cable de cobre de dos conductores de 1,5 mm2 de sección nominal, aislado con tubo de PVC rígido de 13 mm de diámetro y 1 mm de pared, en montaje superficial, incluso p.p. de cajas de derivación, grapas, piezas especiales y ayudas de albañilería. Medida la longitud ejecutada.

| Código | Ud | Descripción | Rendimiento | Precio | Importe |
|---|---|---|---|---|---|
| TO01800 | h | OF. 1ª ELECTRICISTA | 0.1 | 19.85 | 1.99 |
| TP00100 | h | PEÓN ESPECIAL | 0.02 | 18.9 | 0.38 |
| IE01900 | m | CABLE COBRE 1x1,5 mm2 H07V-K | 2 | 0.52 | 1.04 |
| IE12500 | m | TUBO PVC RIGIDO DIÁM. 13 mm | 1.01 | 0.81 | 0.82 |
| WW00300 | u | MATERIAL COMPLEMENTARIO O PZAS. ESPECIALES | 0.6 | 0.55 | 0.33 |
| WW00400 | u | PEQUEÑO MATERIAL | 0.3 | 0.3 | 0.09 |
|  |  | Total |  |  | 4.65 |

**08CCW00013** m CIRCUITO MONOFÁSICO, CON TRES CONDUCTORES DE 1,5 mm2
Precio: 5.17
Circuito monofásico, instalado con cable de cobre de tres conductores de 1,5 mm2 de sección nominal, aislado con tubo de PVC rígido de 13 mm de diámetro de 1 mm de pared, en montaje superficial, incluso p.p. de cajas de derivación, grapas, piezas especiales y ayudas de albañilería. Medida la longitud ejecutada.

| Código | Ud | Descripción | Rendimiento | Precio | Importe |
|---|---|---|---|---|---|
| TO01800 | h | OF. 1ª ELECTRICISTA | 0.1 | 19.85 | 1.99 |
| TP00100 | h | PEÓN ESPECIAL | 0.02 | 18.9 | 0.38 |
| IE01900 | m | CABLE COBRE 1x1,5 mm2 H07V-K | 3 | 0.52 | 1.56 |
| IE12500 | m | TUBO PVC RIGIDO DIÁM. 13 mm | 1.01 | 0.81 | 0.82 |
| WW00300 | u | MATERIAL COMPLEMENTARIO O PZAS. ESPECIALES | 0.6 | 0.55 | 0.33 |
| WW00400 | u | PEQUEÑO MATERIAL | 0.3 | 0.3 | 0.09 |
|  |  | Total |  |  | 5.17 |

**08CCW00014** m CIRCUITO MONOFÁSICO, CON CUATRO CONDUCTORES DE 1,5 mm2
Precio: 5.69
Circuito monofásico, instalado con cable de cobre de cuatro conductores de 1,5 mm2 de sección nominal, aislado con tubo de PVC rígido de 13 mm de diámetro y 1 mm de pared, en montaje superficial, incluso p.p. de cajas de derivación, grapas, piezas especiales y ayudas de albañilería. Medida la longitud ejecutada.

| Código | Ud | Descripción | Rendimiento | Precio | Importe |
|---|---|---|---|---|---|
| TO01800 | h | OF. 1ª ELECTRICISTA | 0.1 | 19.85 | 1.99 |
| TP00100 | h | PEÓN ESPECIAL | 0.02 | 18.9 | 0.38 |
| IE01900 | m | CABLE COBRE 1x1,5 mm2 H07V-K | 4 | 0.52 | 2.08 |
| IE12500 | m | TUBO PVC RIGIDO DIÁM. 13 mm | 1.01 | 0.81 | 0.82 |
| WW00300 | u | MATERIAL COMPLEMENTARIO O PZAS. ESPECIALES | 0.6 | 0.55 | 0.33 |
| WW00400 | u | PEQUEÑO MATERIAL | 0.3 | 0.3 | 0.09 |
|  |  | Total |  |  | 5.69 |

**08CCW00015** m CIRCUITO MONOFÁSICO, CON CINCO CONDUCTORES DE 1,5 mm2
Precio: 3.61
Circuito monofásico, instalado con cable de cobre de cinco conductores de 1,5 mm2 de sección nominal, aislado con tubo de PVC rígido de 13 mm de diámetro y 1 mm de pared, en montaje superficial, incluso p.p. de cajas de derivación, grapas, piezas especiales y ayudas de albañilería. Medida la longitud ejecutada.

| Código | Ud | Descripción | Rendimiento | Precio | Importe |
|---|---|---|---|---|---|
| TO01800 | h | OF. 1ª ELECTRICISTA | 0.1 | 19.85 | 1.99 |
| TP00100 | h | PEÓN ESPECIAL | 0.02 | 18.9 | 0.38 |
| IE12500 | m | TUBO PVC RIGIDO DIÁM. 13 mm | 1.01 | 0.81 | 0.82 |
| WW00300 | u | MATERIAL COMPLEMENTARIO O PZAS. ESPECIALES | 0.6 | 0.55 | 0.33 |
| WW00400 | u | PEQUEÑO MATERIAL | 0.3 | 0.3 | 0.09 |
|  |  | Total |  |  | 3.61 |

**08CCW00033** m CHIMENEA DE 175 mm DIÁM. ACERO INOXIDABLE
Precio: 122.8
Chimenea de 175 mm (7") de diámetro, construida con doble pared de chapa de acero inoxidable, con aislamiento intermedio de lana mineral, cumpliendo las condiciones señaladas, para perdidas de calor en chimeneas, p.p. de codos, derivaciones, abrazaderas de unión y de sujección, y adaptadores, incluso conexión a caldera, montaje y ayudas de albañilería. Medida la longitud ejecutada.

| Código | Ud | Descripción | Rendimiento | Precio | Importe |
|---|---|---|---|---|---|
| ATC00200 | h | CUADRILLA ALBAÑILERÍA, FORMADA POR OFICIAL 2ª Y PEÓN ESP. | 0.15 | 38.25 | 5.74 |
| ATC00400 | h | CUADRILLA FORMADA POR OFICIAL 1ª INSTALADOR Y AYUDANTE | 0.6 | 38.89 | 23.33 |
| IC16700 | m | CHIMENEA DOBLE PARED ACERO INOX. 175 mm DIÁM. AISL. INTERM. | 1 | 71.63 | 71.63 |
| WW00300 | u | MATERIAL COMPLEMENTARIO O PZAS. ESPECIALES | 32 | 0.55 | 17.60 |
| WW00400 | u | PEQUEÑO MATERIAL | 15 | 0.3 | 4.50 |
|  |  | Total |  |  | 122.8 |

**08CCW00035** m CHIMENEA DE 250 mm DIÁM. ACERO INOXIDABLE
Precio: 158.16
Chimenea de 250 mm (10") de diámetro, construida con doble pared de chapa de acero inoxidable, con aislamiento intermedio de lana mineral, cumpliendo las condiciones señaladas, para perdidas de calor en chimeneas, p.p. de codos, derivaciones, abrazaderas de unión y de sujección, y adaptadores, incluso conexión a caldera, montaje y ayudas de albañilería. Medida la longitud ejecutada.

| Código | Ud | Descripción | Rendimiento | Precio | Importe |
|---|---|---|---|---|---|
| ATC00200 | h | CUADRILLA ALBAÑILERÍA, FORMADA POR OFICIAL 2ª Y PEÓN ESP. | 0.2 | 38.25 | 7.65 |
| ATC00400 | h | CUADRILLA FORMADA POR OFICIAL 1ª INSTALADOR Y AYUDANTE | 0.7 | 38.89 | 27.22 |
| IC16900 | m | CHIMENEA DOBLE PARED ACERO INOX. 250 mm DIÁM. AISL. INTERM. | 1 | 95.29 | 95.29 |
| WW00300 | u | MATERIAL COMPLEMENTARIO O PZAS. ESPECIALES | 40 | 0.55 | 22.00 |
| WW00400 | u | PEQUEÑO MATERIAL | 20 | 0.3 | 6.00 |
|  |  | Total |  |  | 158.16 |

**08CCW00036** m CHIMENEA DE 300 mm DIÁM. ACERO INOXIDABLE
Precio: 179.6
Chimenea de 300 mm (12") de diámetro, construida con doble pared de chapa de acero inoxidable, con aislamiento intermedio de lana mineral, cumpliendo las condiciones señaladas, para perdidas de calor en chimeneas, p.p. de codos, derivaciones, abrazaderas de unión y de sujección, y adaptadores, incluso conexión a caldera, montaje y ayudas de albañilería. Medida la longitud ejecutada.

| Código | Ud | Descripción | Rendimiento | Precio | Importe |
|---|---|---|---|---|---|
| ATC00200 | h | CUADRILLA ALBAÑILERÍA, FORMADA POR OFICIAL 2ª Y PEÓN ESP. | 0.2 | 38.25 | 7.65 |
| ATC00400 | h | CUADRILLA FORMADA POR OFICIAL 1ª INSTALADOR Y AYUDANTE | 0.75 | 38.89 | 29.17 |
| IC17000 | m | CHIMENEA DOBLE PARED ACERO INOX. 300 mm DIÁM. AISL. INTERM. | 1 | 110.83 | 110.83 |
| WW00300 | u | MATERIAL COMPLEMENTARIO O PZAS. ESPECIALES | 45 | 0.55 | 24.75 |
| WW00400 | u | PEQUEÑO MATERIAL | 24 | 0.3 | 7.20 |
|  |  | Total |  |  | 179.6 |

**08CCW00037** m CHIMENEA DE 400 mm DIÁM. ACERO INOXIDABLE Y ALUMINIO
Precio: 254.42
Chimenea de 400 mm (16") de diámetro, construida con doble pared de chapa, la interior de acero inoxidable y la exterior de aluminio, con aislamiento intermedio, cumpliendo las condiciones señaladas, para perdidas de calor en chimenea p.p. de codos, derivaciones,abrazaderas de unión y de sujección y adaptadores, incluso conexión a caldera, montaje y ayudas de albañilería. Medida la longitud ejecutada.

| Código | Ud | Descripción | Rendimiento | Precio | Importe |
|---|---|---|---|---|---|
| ATC00200 | h | CUADRILLA ALBAÑILERÍA, FORMADA POR OFICIAL 2ª Y PEÓN ESP. | 0.25 | 38.25 | 9.56 |
| ATC00400 | h | CUADRILLA FORMADA POR OFICIAL 1ª INSTALADOR Y AYUDANTE | 0.8 | 38.89 | 31.11 |
| IC16400 | m | CHIMENEA DOBLE PARED ALU. AC. INOX. 400 mm DIÁM. AISL. INTERM. | 1 | 166.25 | 166.25 |
| WW00300 | u | MATERIAL COMPLEMENTARIO O PZAS. ESPECIALES | 70 | 0.55 | 38.50 |
| WW00400 | u | PEQUEÑO MATERIAL | 30 | 0.3 | 9.00 |
|  |  | Total |  |  | 254.42 |

**08CCW00041** u TRAMO DE TOMA DE MUESTRAS DE 70 cm EN CHIMENEA DE 175 mm
Precio: 169.25
Tramo de toma de muestras de 70 cm de longitud, en chimenea, de 175 mm (7") de diámetro, con compuerta y orificio, realizado con doble pared de chapa de acero inoxidable con aislamiento intermedio cumpliendo las condiciones señaladas, para perdidas de calor en chimenea, p.p. de abrazaderas de unión, incluso montaje. Medida la cantidad ejecutada.

| Código | Ud | Descripción | Rendimiento | Precio | Importe |
|---|---|---|---|---|---|
| ATC00400 | h | CUADRILLA FORMADA POR OFICIAL 1ª INSTALADOR Y AYUDANTE | 1 | 38.89 | 38.89 |
| IC66400 | u | TRAMO T. MUESTRA CHIMENEA D. PARED AC. INOX. HASTA 250mm DIÁM. | 1 | 123.56 | 123.56 |
| WW00300 | u | MATERIAL COMPLEMENTARIO O PZAS. ESPECIALES | 8 | 0.55 | 4.40 |
| WW00400 | u | PEQUEÑO MATERIAL | 8 | 0.3 | 2.40 |
|  |  | Total |  |  | 169.25 |

**08CCW00044** u TRAMO DE TOMA DE MUESTRAS DE 90 cm EN CHIMENEA DE 400 mm
Precio: 269.61
Tramo de toma de muestras, de 90 cm de longitud, en chimenea, de 400 mm (16") de diámetro, con compuerta y orificio, realizado con doble pared de chapa, la interior de acero inoxidable y la exterior de aluminio, con aislamiento intermedio cumpliendo las condiciones señaladas, para perdidas de calor en chimeneas, p.p. de abrazaderas de unión, incluso montaje. Medida la cantidad ejecutada.

| Código | Ud | Descripción | Rendimiento | Precio | Importe |
|---|---|---|---|---|---|
| ATC00400 | h | CUADRILLA FORMADA POR OFICIAL 1ª INSTALADOR Y AYUDANTE | 1.2 | 38.89 | 46.67 |
| IC66300 | u | TRAMO T. MUESTRA CHIMENEA D. PARED AC. INOX. ALUM. 400mm DIÁM. | 1 | 211.69 | 211.69 |
| WW00300 | u | MATERIAL COMPLEMENTARIO O PZAS. ESPECIALES | 15 | 0.55 | 8.25 |
| WW00400 | u | PEQUEÑO MATERIAL | 10 | 0.3 | 3.00 |
|  |  | Total |  |  | 269.61 |

**08CCW00046** u TRAMO CON COMPUERTA DE REGISTRO DE 70 cm EN CHIMENEA DE 175 mm
Precio: 77.8
Tramo con compuerta de registro de 70 cm de longitud en chimenea de 175 mm (7") de diámetro, construida con doble pared de chapa de acero inoxidable, con aislamiento intermedio cumpliendo las condiciones señaladas, para perdidas de calor en chimeneas, p.p. de abrazaderas de unión, incluso montaje. Medida la cantidad ejecutada.

| Código | Ud | Descripción | Rendimiento | Precio | Importe |
|---|---|---|---|---|---|
| ATC00400 | h | CUADRILLA FORMADA POR OFICIAL 1ª INSTALADOR Y AYUDANTE | 1 | 38.89 | 38.89 |
| IC66000 | u | TRAMO REGISTRO CHIMENEA D. PARED AC. INOX. HASTA 200 mm DIÁM. | 1 | 32.11 | 32.11 |
| WW00300 | u | MATERIAL COMPLEMENTARIO O PZAS. ESPECIALES | 8 | 0.55 | 4.40 |
| WW00400 | u | PEQUEÑO MATERIAL | 8 | 0.3 | 2.40 |
|  |  | Total |  |  | 77.8 |

**08CCW00049** u TRAMO CON COMPUERTA DE REGISTRO DE 90 cm EN CHIMENEA DE 400 mm
Precio: 118.05
Tramo con compuerta de registro, de 90 cm de longitud en chimenea de 400 mm (16") de diámetro, construida con doble pared de chapa, la interior de acero inoxidable y la exterior de aluminio, con aislamiento intermedio cumpliendo las condiciones señaladas, para perdidas de calor en chimeneas, p.p. de abrazaderas de unión, incluso montaje. Medida la cantidad ejecutada.

| Código | Ud | Descripción | Rendimiento | Precio | Importe |
|---|---|---|---|---|---|
| ATC00400 | h | CUADRILLA FORMADA POR OFICIAL 1ª INSTALADOR Y AYUDANTE | 1.2 | 38.89 | 46.67 |
| IC66200 | u | TRAMO REGISTRO CHIMENEA D. PARED AC. INOX. ALUM. 400 mm DIÁM. | 1 | 60.13 | 60.13 |
| WW00300 | u | MATERIAL COMPLEMENTARIO O PZAS. ESPECIALES | 15 | 0.55 | 8.25 |
| WW00400 | u | PEQUEÑO MATERIAL | 10 | 0.3 | 3.00 |
|  |  | Total |  |  | 118.05 |

**08CCW00061** u FILTRO DE CESTILLA PARA FILTRACIÓN DE AGUAS
Precio: 293.4
Filtro de cestilla para filtración de aguas con capacidad para la retención de partículas y diámetro superior a 0,025 mm, construido con cuerpo de bronce, cestilla de nylon y vaso transparente de material sintético, tapón de registro, llaves de corte y p.p. de ayudas de albañilería. Medida la cantidad ejecutada.

| Código | Ud | Descripción | Rendimiento | Precio | Importe |
|---|---|---|---|---|---|
| TO01400 | h | OF. 1ª CALEFACTOR O MECÁNICO | 1.6 | 19.85 | 31.76 |
| TP00100 | h | PEÓN ESPECIAL | 0.5 | 18.9 | 9.45 |
| IC40100 | u | FILTRO DE CESTILLA | 1 | 236.01 | 236.01 |
| IC72200 | u | VÁLVULA DE CORTE | 2 | 6.69 | 13.38 |
| WW00300 | u | MATERIAL COMPLEMENTARIO O PZAS. ESPECIALES | 4 | 0.55 | 2.20 |
| WW00400 | u | PEQUEÑO MATERIAL | 2 | 0.3 | 0.60 |
|  |  | Total |  |  | 293.4 |

##### 08CV Ventilación

###### 08CVC Conductos

**08CVC00001** m CONDUCTO SENCILLO DE VENTILACIÓN DE HORMIGÓN VIBRADO
Precio: 14.69
Conducto sencillo de ventilación de hormigón vibrado, recibido con mortero M5 (1:6), incluso p.p. de conductos base, conducto de techo, acoplador de rejilla, rejilla de lamas y capa de aislamiento en los pasos de forjado. Medida la longitud desde el arranque del conducto hasta la parte inferior del aspirador.

| Código | Ud | Descripción | Rendimiento | Precio | Importe |
|---|---|---|---|---|---|
| ATC00200 | h | CUADRILLA ALBAÑILERÍA, FORMADA POR OFICIAL 2ª Y PEÓN ESP. | 0.2 | 38.25 | 7.65 |
| AGM00500 | m3 | MORTERO DE CEMENTO M5 (1:6) CEM II/A-L 32,5 N | 0.015 | 54.58 | 0.82 |
| IC24800 | m | CONDUCTO DE VENTILACIÓN SENCILLO DE HORMIGÓN | 1 | 4.15 | 4.15 |
| IC53800 | u | REJILLA DE VENTILACIÓN DE ALUMINIO | 0.4 | 4.42 | 1.77 |
| WW00400 | u | PEQUEÑO MATERIAL | 1 | 0.3 | 0.30 |
|  |  | Total |  |  | 14.69 |

**08CVC00002** m CONDUCTO DOBLE DE VENTILACIÓN DE HORMIGÓN VIBRADO
Precio: 22.91
Conducto doble de ventilación de hormigón vibrado recibido con mortero M5 (1:6), incluso p.p. de conductos base, conducto de techo, acoplador de rejilla, rejilla de lamas y capa de aislamiento en los pasos de forjado. Medida la longitud desde el arranque del conducto hasta la parte inferior del aspirador.

| Código | Ud | Descripción | Rendimiento | Precio | Importe |
|---|---|---|---|---|---|
| ATC00200 | h | CUADRILLA ALBAÑILERÍA, FORMADA POR OFICIAL 2ª Y PEÓN ESP. | 0.3 | 38.25 | 11.48 |
| AGM00500 | m3 | MORTERO DE CEMENTO M5 (1:6) CEM II/A-L 32,5 N | 0.021 | 54.58 | 1.15 |
| IC24400 | m | CONDUCTO DE VENTILACIÓN DOBLE DE HORMIGÓN | 1 | 6.44 | 6.44 |
| IC53800 | u | REJILLA DE VENTILACIÓN DE ALUMINIO | 0.8 | 4.42 | 3.54 |
| WW00400 | u | PEQUEÑO MATERIAL | 1 | 0.3 | 0.30 |
|  |  | Total |  |  | 22.91 |

**08CVC00021** m CONDUCTO SENCILLO VENTILACIÓN CON BLOQUES CERÁMICOS
Precio: 13.01
Conducto sencillo ventilación realizado con bloques ceramicos acoplados, recibido con mortero M5 (1:6), incluso p.p. de capa de aislamiento en los pasos de forjado, piezas especiales de desviación en plantas y rejillas de lamas para tomas de aspiración. Medida la longitud desde el arranque del conducto hasta la parte inferior del aspirador.

| Código | Ud | Descripción | Rendimiento | Precio | Importe |
|---|---|---|---|---|---|
| ATC00200 | h | CUADRILLA ALBAÑILERÍA, FORMADA POR OFICIAL 2ª Y PEÓN ESP. | 0.2 | 38.25 | 7.65 |
| AGM00500 | m3 | MORTERO DE CEMENTO M5 (1:6) CEM II/A-L 32,5 N | 0.015 | 54.58 | 0.82 |
| IC24700 | m | CONDUCTO DE VENTILACIÓN SENCILLO DE CERÁMICA | 1 | 2.47 | 2.47 |
| IC53800 | u | REJILLA DE VENTILACIÓN DE ALUMINIO | 0.4 | 4.42 | 1.77 |
| WW00400 | u | PEQUEÑO MATERIAL | 1 | 0.3 | 0.30 |
|  |  | Total |  |  | 13.01 |

**08CVC00022** m CONDUCTO DOBLE DE VENTILACIÓN CON BLOQUES CERÁMICOS
Precio: 20.51
Conducto doble de ventilación realizado con bloques ceramicos acoplados, recibido con mortero M5 (1:6), incluso p.p. de capa de aislamiento en los pasos de forjado, piezas especiales de desviación en plantas y rejillas de lamas para tomas de aspiración. Medida la longitud desde el arranque del conducto hasta la parte inferior del aspirador.

| Código | Ud | Descripción | Rendimiento | Precio | Importe |
|---|---|---|---|---|---|
| ATC00200 | h | CUADRILLA ALBAÑILERÍA, FORMADA POR OFICIAL 2ª Y PEÓN ESP. | 0.3 | 38.25 | 11.48 |
| AGM00500 | m3 | MORTERO DE CEMENTO M5 (1:6) CEM II/A-L 32,5 N | 0.021 | 54.58 | 1.15 |
| IC24300 | m | CONDUCTO DE VENTILACIÓN DOBLE DE CERÁMICA | 1 | 4.04 | 4.04 |
| IC53800 | u | REJILLA DE VENTILACIÓN DE ALUMINIO | 0.8 | 4.42 | 3.54 |
| WW00400 | u | PEQUEÑO MATERIAL | 1 | 0.3 | 0.30 |
|  |  | Total |  |  | 20.51 |

**08CVC00051** m CONDUCTO SENCILLO DE VENTILACIÓN DE FIBROCEMENTO
Precio: 16.37
Conducto sencillo de ventilación de fibrocemento, incluso p.p. de conductos base, conductos de techo, acoplador de rejilla, rejilla de lamas, capa de aislamiento en los pasos de forjado y sellado de juntas con pasta de yeso Y-12. Medida la longitud desde el arranque del conducto hasta la parte inferior del aspirador.

| Código | Ud | Descripción | Rendimiento | Precio | Importe |
|---|---|---|---|---|---|
| ATC00200 | h | CUADRILLA ALBAÑILERÍA, FORMADA POR OFICIAL 2ª Y PEÓN ESP. | 0.15 | 38.25 | 5.74 |
| AGY00100 | m3 | PASTA DE YESO NEGRO YG | 0.01 | 111.05 | 1.11 |
| IC24600 | m | CONDUCTO DE VENTILACIÓN SENCILLO DE FIBROCEMENTO | 1 | 7.45 | 7.45 |
| IC53800 | u | REJILLA DE VENTILACIÓN DE ALUMINIO | 0.4 | 4.42 | 1.77 |
| WW00400 | u | PEQUEÑO MATERIAL | 1 | 0.3 | 0.30 |
|  |  | Total |  |  | 16.37 |

**08CVC00052** m CONDUCTO DOBLE DE VENTILACIÓN DE FIBROCEMENTO
Precio: 26.25
Conducto doble de ventilación de fibrocemento, incluso p.p. de conducto base, conductos de techo, acoplador de rejilla, rejilla de lamas, capa de aislamiento en los pasos de forjado y sellado de juntas con pasta de yeso Y-12. Medida la longitud desde el arranque del conducto hasta la parte inferior del aspirador.

| Código | Ud | Descripción | Rendimiento | Precio | Importe |
|---|---|---|---|---|---|
| ATC00200 | h | CUADRILLA ALBAÑILERÍA, FORMADA POR OFICIAL 2ª Y PEÓN ESP. | 0.2 | 38.25 | 7.65 |
| AGY00100 | m3 | PASTA DE YESO NEGRO YG | 0.015 | 111.05 | 1.67 |
| IC24200 | m | CONDUCTO DE VENTILACIÓN DOBLE DE FIBROCEMENTO | 1 | 13.09 | 13.09 |
| IC53800 | u | REJILLA DE VENTILACIÓN DE ALUMINIO | 0.8 | 4.42 | 3.54 |
| WW00400 | u | PEQUEÑO MATERIAL | 1 | 0.3 | 0.30 |
|  |  | Total |  |  | 26.25 |

**08CVC00101** m CONDUCTO DE VENTILACIÓN INDIVIDUAL DE FIBROCEMENTO
Precio: 16.9
Conducto de ventilación individual de fibrocemento de 20x20 cm de sección, fabricado según documentos de idoneidad técnica, sellado de juntas con pasta de yeso Y-12, incluso p.p. de capa de aislamiento en los pasos de forjado, rejilla de lamas y aspirador estatico. Medida la longitud desde el arranque del conducto hasta la parte inferior del aspirador.

| Código | Ud | Descripción | Rendimiento | Precio | Importe |
|---|---|---|---|---|---|
| ATC00200 | h | CUADRILLA ALBAÑILERÍA, FORMADA POR OFICIAL 2ª Y PEÓN ESP. | 0.15 | 38.25 | 5.74 |
| AGY00100 | m3 | PASTA DE YESO NEGRO YG | 0.01 | 111.05 | 1.11 |
| IC24500 | m | CONDUCTO DE VENTILACIÓN INDIVIDUAL DE FIBROCEMENTO | 1 | 7.49 | 7.49 |
| IC53800 | u | REJILLA DE VENTILACIÓN DE ALUMINIO | 0.2 | 4.42 | 0.88 |
| IC58400 | u | REMATE DE CHIMENEA DE FIBROCEMENTO | 0.15 | 9.18 | 1.38 |
| WW00400 | u | PEQUEÑO MATERIAL | 1 | 0.3 | 0.30 |
|  |  | Total |  |  | 16.9 |

**08CVC00115** m2 CONDUCTO RECTANG. CH. ACERO ESP. 0,6 mm L. MÁX. 0,45 m
Precio: 43.5
Conducto rectangular, construido con chapa de acero galvanizado de 0,6 mm de espesor, plegada en los extremos, para una dimensión máxima del lado mayor de la sección de 0,45 m, unión de los tramos, de 2,40 m de longitud máxima con baquetillas deslizantes galvanizadas, incluso elementos para soporte y cuelgue y ayudas de albañilería. Medida la superficie ejecutada, las curvas por el radio mayor y las reducciones según la sección mayor.

| Código | Ud | Descripción | Rendimiento | Precio | Importe |
|---|---|---|---|---|---|
| ATC00200 | h | CUADRILLA ALBAÑILERÍA, FORMADA POR OFICIAL 2ª Y PEÓN ESP. | 0.05 | 38.25 | 1.91 |
| TA00200 | h | AYUDANTE ESPECIALISTA | 0.5 | 19.04 | 9.52 |
| TO01600 | h | OF. 1ª CERRAJERO-CHAPISTA | 0.5 | 19.85 | 9.93 |
| IC03600 | m | BAQUETILLA PLANA DESLIZANTE, GALVANIZADA | 0.6 | 1.63 | 0.98 |
| IC26100 | m2 | CONDUCTO RECTANGULAR DE CHAPA GALV. 0,60 mm DE ESPESOR | 1 | 20.31 | 20.31 |
| WW00300 | u | MATERIAL COMPLEMENTARIO O PZAS. ESPECIALES | 1 | 0.55 | 0.55 |
| WW00400 | u | PEQUEÑO MATERIAL | 1 | 0.3 | 0.30 |
|  |  | Total |  |  | 43.5 |

**08CVC00116** m2 CONDUCTO RECTANG. CH. ACERO ESP. 0,8 mm L. MÁX. 0,90 m
Precio: 45.26
Conducto rectangular, construido con chapa de acero galvanizado de 0,8 mm de espesor, plegada en los extremos, diagonales matizadas, para una dimensión máxima del lado mayor de la sección del 0,90 m unión de tramos, a 2 m como máximo con baquetillas reforzadas deslizantes, galvanizadas, incluso elementos para soporte y cuelgue y ayudas de albañilerías. Medida la superficie ejecutada, las curvas por el radio mayor y las reducciones según la sección mayor.

| Código | Ud | Descripción | Rendimiento | Precio | Importe |
|---|---|---|---|---|---|
| ATC00200 | h | CUADRILLA ALBAÑILERÍA, FORMADA POR OFICIAL 2ª Y PEÓN ESP. | 0.05 | 38.25 | 1.91 |
| TA00200 | h | AYUDANTE ESPECIALISTA | 0.45 | 19.04 | 8.57 |
| TO01600 | h | OF. 1ª CERRAJERO-CHAPISTA | 0.5 | 19.85 | 9.93 |
| IC03700 | m | BAQUETILLA REFORZADA DESLIZANTE, GALVANIZADA | 0.8 | 2.13 | 1.70 |
| IC26200 | m2 | CONDUCTO RECTANGULAR DE CHAPA GALV. 0,80 mm DE ESPESOR | 1 | 22.19 | 22.19 |
| WW00300 | u | MATERIAL COMPLEMENTARIO O PZAS. ESPECIALES | 1.2 | 0.55 | 0.66 |
| WW00400 | u | PEQUEÑO MATERIAL | 1 | 0.3 | 0.30 |
|  |  | Total |  |  | 45.26 |

**08CVC00117** m2 CONDUCTO RECTANG. CH. ACERO ESP. 0,8 mm L. MÁX. 1,30 m
Precio: 44.73
Conducto rectangular, construido con chapa de acero galvanizada de 0.80 mm de espesor plegada en los extremos, diagonales matrizadas, para una dimensión máxima del lado mayor de la sección de 1,30 m unión de tramos, a 1 m como máximo, con bridas de ángulo galvanizado de 25x25x3 mm, incluso elementos para soporte, junta y cuelgue y ayudas de albañilería. Medida la superficie ejecutada, las curvas por el radio mayor y las reducciones según la sección mayor.

| Código | Ud | Descripción | Rendimiento | Precio | Importe |
|---|---|---|---|---|---|
| ATC00200 | h | CUADRILLA ALBAÑILERÍA, FORMADA POR OFICIAL 2ª Y PEÓN ESP. | 0.07 | 38.25 | 2.68 |
| TA00200 | h | AYUDANTE ESPECIALISTA | 0.4 | 19.04 | 7.62 |
| TO01600 | h | OF. 1ª CERRAJERO-CHAPISTA | 0.4 | 19.85 | 7.94 |
| CA02000 | m | ANGULAR AC. GALVANIZADO 25X25X3 mm | 2 | 1.53 | 3.06 |
| IC26200 | m2 | CONDUCTO RECTANGULAR DE CHAPA GALV. 0,80 mm DE ESPESOR | 1 | 22.19 | 22.19 |
| WW00300 | u | MATERIAL COMPLEMENTARIO O PZAS. ESPECIALES | 1.6 | 0.55 | 0.88 |
| WW00400 | u | PEQUEÑO MATERIAL | 1.2 | 0.3 | 0.36 |
|  |  | Total |  |  | 44.73 |

**08CVC00118** m2 CONDUCTO RECTANG. CH. ACERO ESP. 1,0 mm L. MÁX. 1,30 m
Precio: 50.9
Conducto rectangular, construido con chapa de acero galvanizada de 1 mm de espesor plegada en los extremos, diagonales matrizadas, para una dimensión máxima del lado mayor de la sección de 1,30 m unión de tramos, a 1 m como máximo, con bridas de ángulo galvanizado de 30x30x3 mm, incluso elementos para soporte, junta y cuelgue y ayudas y de albañilería. Medida la superficie ejecutada,la curvas por el radio mayor y las reducciones según la sección mayor.

| Código | Ud | Descripción | Rendimiento | Precio | Importe |
|---|---|---|---|---|---|
| ATC00200 | h | CUADRILLA ALBAÑILERÍA, FORMADA POR OFICIAL 2ª Y PEÓN ESP. | 0.07 | 38.25 | 2.68 |
| TA00200 | h | AYUDANTE ESPECIALISTA | 0.4 | 19.04 | 7.62 |
| TO01600 | h | OF. 1ª CERRAJERO-CHAPISTA | 0.4 | 19.85 | 7.94 |
| CA02100 | m | ANGULAR AC. GALVANIZADO 30X30X3 mm | 2 | 1.91 | 3.82 |
| IC26300 | m2 | CONDUCTO RECTANGULAR DE CHAPA GALV. 1 mm DE ESPESOR | 1 | 27.6 | 27.60 |
| WW00300 | u | MATERIAL COMPLEMENTARIO O PZAS. ESPECIALES | 1.6 | 0.55 | 0.88 |
| WW00400 | u | PEQUEÑO MATERIAL | 1.2 | 0.3 | 0.36 |
|  |  | Total |  |  | 50.9 |

**08CVC00119** m2 CONDUCTO RECTANG. CH. ACERO ESP. 1,0 mm L. MÁX. 2 m
Precio: 55.57
Conducto rectangular, construido con chapa de acero galvanizado de 1 mm de espesor plegada en los extremos diagonales matrizadas y refuerzos intermedios longitudinales para una dimensión máxima del lado mayor de la sección de 2 m, unión de tramos, a 1 m como máximo, con bridas de ángulo galvanizado de 40x40x4 mm, incluso elementos para soporte, juntas y cuelgue y ayudas de albañilería. Medida la superficie ejecutada, las curvas por el radio mayor y las reducciones según la sección mayor.

| Código | Ud | Descripción | Rendimiento | Precio | Importe |
|---|---|---|---|---|---|
| ATC00200 | h | CUADRILLA ALBAÑILERÍA, FORMADA POR OFICIAL 2ª Y PEÓN ESP. | 0.1 | 38.25 | 3.83 |
| TA00200 | h | AYUDANTE ESPECIALISTA | 0.4 | 19.04 | 7.62 |
| TO01600 | h | OF. 1ª CERRAJERO-CHAPISTA | 0.4 | 19.85 | 7.94 |
| CA02200 | m | ANGULAR AC. GALVANIZADO 40X40X4 mm | 2 | 3.3 | 6.60 |
| IC26300 | m2 | CONDUCTO RECTANGULAR DE CHAPA GALV. 1 mm DE ESPESOR | 1 | 27.6 | 27.60 |
| WW00300 | u | MATERIAL COMPLEMENTARIO O PZAS. ESPECIALES | 2.5 | 0.55 | 1.38 |
| WW00400 | u | PEQUEÑO MATERIAL | 2 | 0.3 | 0.60 |
|  |  | Total |  |  | 55.57 |

**08CVC00120** m2 CONDUCTO RECTANG. CH. ACERO ESP. 1,2 mm L. MÁX. 2 m
Precio: 57.3
Conducto rectangular, construido con chapa de acero galvanizado de 1,20 mm de espesor plegada en los extremos diagonales matrizadas y refuerzos intermedios longitudinales para una dimensión máxima del lado mayor de la sección de 2 m, unión de tramos, a 1 m como máximo, con bridas de ángulo galvanizado de 40x40x4 mm, incluso elementos para soporte, juntas y cuelgue y ayudas de albañilería. Medida la superficie ejecutada, las curvas por el radio mayor y las reducciones según la sección mayor.

| Código | Ud | Descripción | Rendimiento | Precio | Importe |
|---|---|---|---|---|---|
| ATC00200 | h | CUADRILLA ALBAÑILERÍA, FORMADA POR OFICIAL 2ª Y PEÓN ESP. | 0.1 | 38.25 | 3.83 |
| TA00200 | h | AYUDANTE ESPECIALISTA | 0.4 | 19.04 | 7.62 |
| TO01600 | h | OF. 1ª CERRAJERO-CHAPISTA | 0.4 | 19.85 | 7.94 |
| CA02200 | m | ANGULAR AC. GALVANIZADO 40X40X4 mm | 2 | 3.3 | 6.60 |
| IC26400 | m2 | CONDUCTO RECTANGULAR DE CHAPA GALV. 1,20 mm DE ESPESOR | 1 | 29.33 | 29.33 |
| WW00300 | u | MATERIAL COMPLEMENTARIO O PZAS. ESPECIALES | 2.5 | 0.55 | 1.38 |
| WW00400 | u | PEQUEÑO MATERIAL | 2 | 0.3 | 0.60 |
|  |  | Total |  |  | 57.3 |

**08CVC00153** m CONDUCTO CIRCULAR HELICOIDAL DIÁM. 100 mm
Precio: 23.27
Conducto circular formado por tubo helicoidal de chapa de acero galvanizada, de 100 mm de diámetro, unión de tramos mediante manguitos, p.p. de estos y de abrazaderas para soporte y cuelgue, incluso ayudas de albañilería. Medida la longitud ejecutada entre los extremos de las piezas especiales.

| Código | Ud | Descripción | Rendimiento | Precio | Importe |
|---|---|---|---|---|---|
| ATC00200 | h | CUADRILLA ALBAÑILERÍA, FORMADA POR OFICIAL 2ª Y PEÓN ESP. | 0.05 | 38.25 | 1.91 |
| TA00200 | h | AYUDANTE ESPECIALISTA | 0.2 | 19.04 | 3.81 |
| TO01600 | h | OF. 1ª CERRAJERO-CHAPISTA | 0.2 | 19.85 | 3.97 |
| IC25000 | m | CONDUCTO HELICOIDAL CHAPA GALV. 100 mm DIÁM. | 1 | 11.52 | 11.52 |
| WW00300 | u | MATERIAL COMPLEMENTARIO O PZAS. ESPECIALES | 3.2 | 0.55 | 1.76 |
| WW00400 | u | PEQUEÑO MATERIAL | 1 | 0.3 | 0.30 |
|  |  | Total |  |  | 23.27 |

**08CVC00156** m CONDUCTO CIRCULAR HELICOIDAL DIÁM. 175 mm
Precio: 32.76
Conducto circular formado por tubo helicoidal de chapa de acero galvanizada, de 175 mm de diámetro, unión de tramos mediante manguitos, p.p. de estos y de abrazaderas para soporte y cuelgue, incluso ayudas de albañilería. Medida la longitud ejecutada entre los extremos de las piezas especiales.

| Código | Ud | Descripción | Rendimiento | Precio | Importe |
|---|---|---|---|---|---|
| ATC00200 | h | CUADRILLA ALBAÑILERÍA, FORMADA POR OFICIAL 2ª Y PEÓN ESP. | 0.05 | 38.25 | 1.91 |
| TA00200 | h | AYUDANTE ESPECIALISTA | 0.25 | 19.04 | 4.76 |
| TO01600 | h | OF. 1ª CERRAJERO-CHAPISTA | 0.25 | 19.85 | 4.96 |
| IC25300 | m | CONDUCTO HELICOIDAL CHAPA GALV. 175 mm DIÁM. | 1 | 18.08 | 18.08 |
| WW00300 | u | MATERIAL COMPLEMENTARIO O PZAS. ESPECIALES | 5 | 0.55 | 2.75 |
| WW00400 | u | PEQUEÑO MATERIAL | 1 | 0.3 | 0.30 |
|  |  | Total |  |  | 32.76 |

**08CVC00157** m CONDUCTO CIRCULAR HELICOIDAL DIÁM. 200 mm
Precio: 37.49
Conducto circular formado por tubo helicoidal de chapa de acero galvanizada, de 200 mm de diámetro, unión de tramos mediante bridas y manguitos, p.p. de estos y de abrazaderas para soporte y cuelgue, incluso ayudas de albañilería. Medida la longitud ejecutada entre las bridas de unión y las piezas especiales.

| Código | Ud | Descripción | Rendimiento | Precio | Importe |
|---|---|---|---|---|---|
| ATC00200 | h | CUADRILLA ALBAÑILERÍA, FORMADA POR OFICIAL 2ª Y PEÓN ESP. | 0.05 | 38.25 | 1.91 |
| TA00200 | h | AYUDANTE ESPECIALISTA | 0.25 | 19.04 | 4.76 |
| TO01600 | h | OF. 1ª CERRAJERO-CHAPISTA | 0.25 | 19.85 | 4.96 |
| IC09800 | u | BRIDA GALV. PARA CONDUCTO CIRCULAR HASTA 250 mm DIÁM. | 0.65 | 3.44 | 2.24 |
| IC25400 | m | CONDUCTO HELICOIDAL CHAPA GALV. 200 mm DIÁM. | 1 | 19.74 | 19.74 |
| WW00300 | u | MATERIAL COMPLEMENTARIO O PZAS. ESPECIALES | 6.5 | 0.55 | 3.58 |
| WW00400 | u | PEQUEÑO MATERIAL | 1 | 0.3 | 0.30 |
|  |  | Total |  |  | 37.49 |

**08CVC00182** m CONDUCTO CIRCULAR HELICOIDAL DIÁM. 500 mm
Precio: 72.31
Conducto circular formado por tubo helicoidal de chapa de acero galvanizada, de 500 mm de diámetro, unión de tramos mediante bridas y manguitos, p.p. de estos y de abrazaderas para soporte y cuelgue, incluso ayudas de albañilería. Medida la longitud ejecutada entre las bridas de unión y las piezas especiales.

| Código | Ud | Descripción | Rendimiento | Precio | Importe |
|---|---|---|---|---|---|
| ATC00200 | h | CUADRILLA ALBAÑILERÍA, FORMADA POR OFICIAL 2ª Y PEÓN ESP. | 0.1 | 38.25 | 3.83 |
| TA00200 | h | AYUDANTE ESPECIALISTA | 0.3 | 19.04 | 5.71 |
| TO01600 | h | OF. 1ª CERRAJERO-CHAPISTA | 0.3 | 19.85 | 5.96 |
| IC10100 | u | BRIDA GALV. PARA CONDUCTO CIRCULAR DE 500 mm DIÁM. | 0.65 | 7.16 | 4.65 |
| IC25900 | m | CONDUCTO HELICOIDAL CHAPA GALV. 500 mm DIÁM. | 1 | 44.81 | 44.81 |
| WW00300 | u | MATERIAL COMPLEMENTARIO O PZAS. ESPECIALES | 12 | 0.55 | 6.60 |
| WW00400 | u | PEQUEÑO MATERIAL | 2.5 | 0.3 | 0.75 |
|  |  | Total |  |  | 72.31 |

**08CVC00191** u CODO 90º CHAPA GALV. DIÁM. 100 mm
Precio: 21.3
Codo de 90º, de chapa galvanizada, para conducto circular de tubo helicoidal, de 100 mm de diámetro, unión a tubería mediante manguitos, p.p. de estos y de abrazaderas para soporte y cuelgue, incluso ayudas de albañilería. Medida la cantidad ejecutada.

| Código | Ud | Descripción | Rendimiento | Precio | Importe |
|---|---|---|---|---|---|
| ATC00200 | h | CUADRILLA ALBAÑILERÍA, FORMADA POR OFICIAL 2ª Y PEÓN ESP. | 0.05 | 38.25 | 1.91 |
| TA00200 | h | AYUDANTE ESPECIALISTA | 0.2 | 19.04 | 3.81 |
| TO01600 | h | OF. 1ª CERRAJERO-CHAPISTA | 0.2 | 19.85 | 3.97 |
| IC17200 | u | CODO 90º CHAPA GALV. 100 mm DIÁM. | 1 | 9.66 | 9.66 |
| WW00300 | u | MATERIAL COMPLEMENTARIO O PZAS. ESPECIALES | 3 | 0.55 | 1.65 |
| WW00400 | u | PEQUEÑO MATERIAL | 1 | 0.3 | 0.30 |
|  |  | Total |  |  | 21.3 |

**08CVC00194** u CODO 90º CHAPA GALV. DIÁM. 175 mm
Precio: 29.52
Codo de 90º, de chapa galvanizada, para conducto circular de tubo helicoidal, de 175 mm de diámetro, unión a tubería mediante manguitos, p.p. de estos y de abrazaderas para soporte y cuelgue, incluso ayudas de albañilería. Medida la cantidad ejecutada.

| Código | Ud | Descripción | Rendimiento | Precio | Importe |
|---|---|---|---|---|---|
| ATC00200 | h | CUADRILLA ALBAÑILERÍA, FORMADA POR OFICIAL 2ª Y PEÓN ESP. | 0.05 | 38.25 | 1.91 |
| TA00200 | h | AYUDANTE ESPECIALISTA | 0.2 | 19.04 | 3.81 |
| TO01600 | h | OF. 1ª CERRAJERO-CHAPISTA | 0.2 | 19.85 | 3.97 |
| IC17500 | u | CODO 90º CHAPA GALV. 175 mm DIÁM. | 1 | 16.78 | 16.78 |
| WW00300 | u | MATERIAL COMPLEMENTARIO O PZAS. ESPECIALES | 5 | 0.55 | 2.75 |
| WW00400 | u | PEQUEÑO MATERIAL | 1 | 0.3 | 0.30 |
|  |  | Total |  |  | 29.52 |

**08CVC00195** u CODO 90º CHAPA GALV. DIÁM. 200 mm
Precio: 40.16
Codo de 90º, de chapa galvanizada, para conducto circular de tubo helicoidal, de 200 mm de diámetro, unión a tubería mediante bridas y manguitos, p.p. de estos y de abrazaderas para soporte y cuelgue, incluso ayudas de albañilería. Medida la cantidad ejecutada.

| Código | Ud | Descripción | Rendimiento | Precio | Importe |
|---|---|---|---|---|---|
| ATC00200 | h | CUADRILLA ALBAÑILERÍA, FORMADA POR OFICIAL 2ª Y PEÓN ESP. | 0.05 | 38.25 | 1.91 |
| TA00200 | h | AYUDANTE ESPECIALISTA | 0.25 | 19.04 | 4.76 |
| TO01600 | h | OF. 1ª CERRAJERO-CHAPISTA | 0.25 | 19.85 | 4.96 |
| IC09800 | u | BRIDA GALV. PARA CONDUCTO CIRCULAR HASTA 250 mm DIÁM. | 2 | 3.44 | 6.88 |
| IC17600 | u | CODO 90º CHAPA GALV. 200 mm DIÁM. | 1 | 18.05 | 18.05 |
| WW00300 | u | MATERIAL COMPLEMENTARIO O PZAS. ESPECIALES | 6 | 0.55 | 3.30 |
| WW00400 | u | PEQUEÑO MATERIAL | 1 | 0.3 | 0.30 |
|  |  | Total |  |  | 40.16 |

**08CVC00202** u CODO 90º CHAPA GALV. DIÁM. 500 mm
Precio: 102.16
Codo de 90º, de chapa galvanizada, para conducto circular de tubo helicoidal, de 500 mm de diámetro, unión a tubería mediante bridas y manguitos, p.p. de estos y de abrazaderas para soporte y cuelgue, incluso ayudas de albañilería. Medida la cantidad ejecutada.

| Código | Ud | Descripción | Rendimiento | Precio | Importe |
|---|---|---|---|---|---|
| ATC00200 | h | CUADRILLA ALBAÑILERÍA, FORMADA POR OFICIAL 2ª Y PEÓN ESP. | 0.07 | 38.25 | 2.68 |
| TA00200 | h | AYUDANTE ESPECIALISTA | 0.4 | 19.04 | 7.62 |
| TO01600 | h | OF. 1ª CERRAJERO-CHAPISTA | 0.4 | 19.85 | 7.94 |
| IC10100 | u | BRIDA GALV. PARA CONDUCTO CIRCULAR DE 500 mm DIÁM. | 2 | 7.16 | 14.32 |
| IC18100 | u | CODO 90º CHAPA GALV. 500 mm DIÁM. | 1 | 62.55 | 62.55 |
| WW00300 | u | MATERIAL COMPLEMENTARIO O PZAS. ESPECIALES | 12 | 0.55 | 6.60 |
| WW00400 | u | PEQUEÑO MATERIAL | 1.5 | 0.3 | 0.45 |
|  |  | Total |  |  | 102.16 |

**08CVC00211** u TE SIMPLE 45º CHAPA GALV. DIÁM. 100 mm
Precio: 23.58
Te simple de 45º de chapa galvanizada, para conducto circular de tubo helicoidal, de 100 mm de diámetro, unión a tubería mediante manguitos, p.p. de estos y de abrazaderas para soporte y cuelgue, incluso ayudas de albañilería. Medida la cantidad ejecutada.

| Código | Ud | Descripción | Rendimiento | Precio | Importe |
|---|---|---|---|---|---|
| ATC00200 | h | CUADRILLA ALBAÑILERÍA, FORMADA POR OFICIAL 2ª Y PEÓN ESP. | 0.05 | 38.25 | 1.91 |
| TA00200 | h | AYUDANTE ESPECIALISTA | 0.25 | 19.04 | 4.76 |
| TO01600 | h | OF. 1ª CERRAJERO-CHAPISTA | 0.25 | 19.85 | 4.96 |
| IC61700 | u | TE SIMPLE 45º CHAPA GALV. 100 mm DIÁM. | 1 | 9.02 | 9.02 |
| WW00300 | u | MATERIAL COMPLEMENTARIO O PZAS. ESPECIALES | 4.5 | 0.55 | 2.48 |
| WW00400 | u | PEQUEÑO MATERIAL | 1.5 | 0.3 | 0.45 |
|  |  | Total |  |  | 23.58 |

**08CVC00213** u TE SIMPLE 45º CHAPA GALV. DIÁM. 150 mm
Precio: 29.42
Te simple de 45º de chapa galvanizada, para conducto circular de tubo helicoidal, de 150 mm de diámetro, unión a tubería mediante bridas y manguitos, p.p. de estos y de abrazaderas para soporte y cuelgue, incluso ayudas de albañilería. Medida la cantidad ejecutada.

| Código | Ud | Descripción | Rendimiento | Precio | Importe |
|---|---|---|---|---|---|
| ATC00200 | h | CUADRILLA ALBAÑILERÍA, FORMADA POR OFICIAL 2ª Y PEÓN ESP. | 0.05 | 38.25 | 1.91 |
| TA00200 | h | AYUDANTE ESPECIALISTA | 0.25 | 19.04 | 4.76 |
| TO01600 | h | OF. 1ª CERRAJERO-CHAPISTA | 0.25 | 19.85 | 4.96 |
| IC61900 | u | TE SIMPLE 45º CHAPA GALV. 150 mm DIÁM. | 1 | 13.89 | 13.89 |
| WW00300 | u | MATERIAL COMPLEMENTARIO O PZAS. ESPECIALES | 6 | 0.55 | 3.30 |
| WW00400 | u | PEQUEÑO MATERIAL | 2 | 0.3 | 0.60 |
|  |  | Total |  |  | 29.42 |

**08CVC00214** u TE SIMPLE 45º CHAPA GALV. DIÁM. 175 mm
Precio: 34.5
Te simple de 45º de chapa galvanizada, para conducto circular de tubo helicoidal, de 175 mm de diámetro, unión a tubería mediante manguitos, p.p. de estos y de abrazaderas para soporte y cuelgue, incluso ayudas de albañilería. Medida la cantidad ejecutada.

| Código | Ud | Descripción | Rendimiento | Precio | Importe |
|---|---|---|---|---|---|
| ATC00200 | h | CUADRILLA ALBAÑILERÍA, FORMADA POR OFICIAL 2ª Y PEÓN ESP. | 0.05 | 38.25 | 1.91 |
| TA00200 | h | AYUDANTE ESPECIALISTA | 0.25 | 19.04 | 4.76 |
| TO01600 | h | OF. 1ª CERRAJERO-CHAPISTA | 0.25 | 19.85 | 4.96 |
| IC62000 | u | TE SIMPLE 45º CHAPA GALV. 175 mm DIÁM. | 1 | 18.14 | 18.14 |
| WW00300 | u | MATERIAL COMPLEMENTARIO O PZAS. ESPECIALES | 7.5 | 0.55 | 4.13 |
| WW00400 | u | PEQUEÑO MATERIAL | 2 | 0.3 | 0.60 |
|  |  | Total |  |  | 34.5 |

**08CVC00215** u TE SIMPLE 45º CHAPA GALV. DIÁM. 200 mm
Precio: 48.54
Te simple de 45º, de chapa galvanizada, para conducto circular de tubo helicoidal, de 200 mm de diámetro, unión a tubería mediante bridas y manguitos, p.p. de estos y de abrazaderas para soporte y cuelgue, incluso ayudas de albañilería. Medida la cantidad ejecutada.

| Código | Ud | Descripción | Rendimiento | Precio | Importe |
|---|---|---|---|---|---|
| ATC00200 | h | CUADRILLA ALBAÑILERÍA, FORMADA POR OFICIAL 2ª Y PEÓN ESP. | 0.05 | 38.25 | 1.91 |
| TA00200 | h | AYUDANTE ESPECIALISTA | 0.3 | 19.04 | 5.71 |
| TO01600 | h | OF. 1ª CERRAJERO-CHAPISTA | 0.3 | 19.85 | 5.96 |
| IC09800 | u | BRIDA GALV. PARA CONDUCTO CIRCULAR HASTA 250 mm DIÁM. | 3 | 3.44 | 10.32 |
| IC62100 | u | TE SIMPLE 45º CHAPA GALV. 200 mm DIÁM. | 1 | 19.24 | 19.24 |
| WW00300 | u | MATERIAL COMPLEMENTARIO O PZAS. ESPECIALES | 9 | 0.55 | 4.95 |
| WW00400 | u | PEQUEÑO MATERIAL | 1.5 | 0.3 | 0.45 |
|  |  | Total |  |  | 48.54 |

**08CVC00219** u TE SIMPLE 45º CHAPA GALV. DIÁM. 500 mm
Precio: 121.39
Te simple de 45º, de chapa galvanizada, para conducto circular de tubo helicoidal, de 500 mm de diámetro, unión a tubería mediante bridas y manguitos, p.p. de estos y de abrazaderas para soporte y cuelgue, incluso ayudas de albañilería. Medida la cantidad ejecutada.

| Código | Ud | Descripción | Rendimiento | Precio | Importe |
|---|---|---|---|---|---|
| ATC00200 | h | CUADRILLA ALBAÑILERÍA, FORMADA POR OFICIAL 2ª Y PEÓN ESP. | 0.1 | 38.25 | 3.83 |
| TA00200 | h | AYUDANTE ESPECIALISTA | 0.35 | 19.04 | 6.66 |
| TO01600 | h | OF. 1ª CERRAJERO-CHAPISTA | 0.35 | 19.85 | 6.95 |
| IC10100 | u | BRIDA GALV. PARA CONDUCTO CIRCULAR DE 500 mm DIÁM. | 3 | 7.16 | 21.48 |
| IC62500 | u | TE SIMPLE 45º CHAPA GALV. 500 mm DIÁM. | 1 | 74.44 | 74.44 |
| WW00300 | u | MATERIAL COMPLEMENTARIO O PZAS. ESPECIALES | 13.5 | 0.55 | 7.43 |
| WW00400 | u | PEQUEÑO MATERIAL | 2 | 0.3 | 0.60 |
|  |  | Total |  |  | 121.39 |

**08CVC00221** u TE SIMPLE 90º CHAPA GALV. DIÁM. 150 mm
Precio: 26.34
Te simple de 90º, de chapa galvanizada, para conducto circular de tubo helicoidal, de 150 mm de diámetro, unión a tubería mediante manguitos, p.p. de estos y de abrazaderas para soporte y cuelgue, incluso ayudas de albañilería. Medida la cantidad ejecutada.

| Código | Ud | Descripción | Rendimiento | Precio | Importe |
|---|---|---|---|---|---|
| ATC00200 | h | CUADRILLA ALBAÑILERÍA, FORMADA POR OFICIAL 2ª Y PEÓN ESP. | 0.05 | 38.25 | 1.91 |
| TA00200 | h | AYUDANTE ESPECIALISTA | 0.25 | 19.04 | 4.76 |
| TO01600 | h | OF. 1ª CERRAJERO-CHAPISTA | 0.25 | 19.85 | 4.96 |
| IC62700 | u | TE SIMPLE 90º CHAPA GALV. 150 mm DIÁM. | 1 | 10.96 | 10.96 |
| WW00300 | u | MATERIAL COMPLEMENTARIO O PZAS. ESPECIALES | 6 | 0.55 | 3.30 |
| WW00400 | u | PEQUEÑO MATERIAL | 1.5 | 0.3 | 0.45 |
|  |  | Total |  |  | 26.34 |

**08CVC00229** u TE SIMPLE 90º CHAPA GALV. DIÁM. 500 mm
Precio: 100.72
Te simple de 90º, de chapa galvanizada, para conducto circular de tubo helicoidal, de 500 mm de diámetro, unión a tubería mediante bridas y manguitos, p.p. de estos y de abrazaderas para soporte y cuelgue, incluso ayudas de albañilería. Medida la cantidad ejecutada.

| Código | Ud | Descripción | Rendimiento | Precio | Importe |
|---|---|---|---|---|---|
| ATC00200 | h | CUADRILLA ALBAÑILERÍA, FORMADA POR OFICIAL 2ª Y PEÓN ESP. | 0.1 | 38.25 | 3.83 |
| TA00200 | h | AYUDANTE ESPECIALISTA | 0.35 | 19.04 | 6.66 |
| TO01600 | h | OF. 1ª CERRAJERO-CHAPISTA | 0.35 | 19.85 | 6.95 |
| IC10100 | u | BRIDA GALV. PARA CONDUCTO CIRCULAR DE 500 mm DIÁM. | 3 | 7.16 | 21.48 |
| IC63200 | u | TE SIMPLE 90º CHAPA GALV. 500 mm DIÁM. | 1 | 53.77 | 53.77 |
| WW00300 | u | MATERIAL COMPLEMENTARIO O PZAS. ESPECIALES | 13.5 | 0.55 | 7.43 |
| WW00400 | u | PEQUEÑO MATERIAL | 2 | 0.3 | 0.60 |
|  |  | Total |  |  | 100.72 |

**08CVC00241** u REDUCCIÓN CHAPA GALV. DIÁM. MAYOR 150 mm
Precio: 22.56
Reducción de chapa galvanizada, para conducto circular de tubo helicoidal, de 150 mm de diámetro mayor, unión a tubería mediante manguitos, p.p. de estos y de abrazaderas para soporte y cuelgue, incluso ayudas de albañilería. Medida la cantidad ejecutada.

| Código | Ud | Descripción | Rendimiento | Precio | Importe |
|---|---|---|---|---|---|
| ATC00200 | h | CUADRILLA ALBAÑILERÍA, FORMADA POR OFICIAL 2ª Y PEÓN ESP. | 0.05 | 38.25 | 1.91 |
| TA00200 | h | AYUDANTE ESPECIALISTA | 0.2 | 19.04 | 3.81 |
| TO01600 | h | OF. 1ª CERRAJERO-CHAPISTA | 0.2 | 19.85 | 3.97 |
| IC52300 | u | REDUCCIÓN DE CHAPA GALV. 150 mm DIÁM. MAYOR | 1 | 9.82 | 9.82 |
| WW00300 | u | MATERIAL COMPLEMENTARIO O PZAS. ESPECIALES | 5 | 0.55 | 2.75 |
| WW00400 | u | PEQUEÑO MATERIAL | 1 | 0.3 | 0.30 |
|  |  | Total |  |  | 22.56 |

**08CVC00243** u REDUCCIÓN CHAPA GALV. DIÁM. MAYOR 200 mm
Precio: 31.28
Reducción de chapa galvanizada para conducto circular de tubo helicoidal, de 200 mm de diámetro mayor, unión a tubería mediante bridas y manguitos, p.p. de estos y de abrazaderas para soporte y cuelgue, incluso ayudas de albañilería. Medida la cantidad ejecutada.

| Código | Ud | Descripción | Rendimiento | Precio | Importe |
|---|---|---|---|---|---|
| ATC00200 | h | CUADRILLA ALBAÑILERÍA, FORMADA POR OFICIAL 2ª Y PEÓN ESP. | 0.05 | 38.25 | 1.91 |
| TA00200 | h | AYUDANTE ESPECIALISTA | 0.25 | 19.04 | 4.76 |
| TO01600 | h | OF. 1ª CERRAJERO-CHAPISTA | 0.25 | 19.85 | 4.96 |
| IC09800 | u | BRIDA GALV. PARA CONDUCTO CIRCULAR HASTA 250 mm DIÁM. | 1 | 3.44 | 3.44 |
| IC52400 | u | REDUCCIÓN DE CHAPA GALV. 200 mm DIÁM. MAYOR | 1 | 12.61 | 12.61 |
| WW00300 | u | MATERIAL COMPLEMENTARIO O PZAS. ESPECIALES | 6 | 0.55 | 3.30 |
| WW00400 | u | PEQUEÑO MATERIAL | 1 | 0.3 | 0.30 |
|  |  | Total |  |  | 31.28 |

**08CVC00250** u REDUCCIÓN CHAPA GALV. DIÁM. MAYOR 500 mm
Precio: 74.75
Reducción de chapa galvanizada para conducto circular de tubo helicoidal, de 500 mm de diámetro mayor, unión a tubería mediante bridas y manguitos, p.p. de estos y de abrazaderas para soporte y cuelgue, incluso ayudas de albañilería. Medida la cantidad ejecutada.

| Código | Ud | Descripción | Rendimiento | Precio | Importe |
|---|---|---|---|---|---|
| ATC00200 | h | CUADRILLA ALBAÑILERÍA, FORMADA POR OFICIAL 2ª Y PEÓN ESP. | 0.07 | 38.25 | 2.68 |
| TA00200 | h | AYUDANTE ESPECIALISTA | 0.4 | 19.04 | 7.62 |
| TO01600 | h | OF. 1ª CERRAJERO-CHAPISTA | 0.4 | 19.85 | 7.94 |
| IC10000 | u | BRIDA GALV. PARA CONDUCTO CIRCULAR DE 400 Y 450 mm DIAM | 1 | 6.54 | 6.54 |
| IC10100 | u | BRIDA GALV. PARA CONDUCTO CIRCULAR DE 500 mm DIÁM. | 1 | 7.16 | 7.16 |
| IC52800 | u | REDUCCIÓN DE CHAPA GALV. 500 mm DIÁM. MAYOR | 1 | 35.76 | 35.76 |
| WW00300 | u | MATERIAL COMPLEMENTARIO O PZAS. ESPECIALES | 12 | 0.55 | 6.60 |
| WW00400 | u | PEQUEÑO MATERIAL | 1.5 | 0.3 | 0.45 |
|  |  | Total |  |  | 74.75 |

###### 08CVD Detección y alarma

**08CVD00001** u DETECTOR MONÓXIDO CARBONO, CON PILOTO FUNCIONAMIENTO
Precio: 99.63
Detector de monóxido de carbono, construido con plástico termorresistente, formado por zócalo intercambiable con bornes para conexion; equipo captador con celula detectora electronica y piloto de servicio, incluso pequeño material y conexión. Medida la cantidad ejecutada.

| Código | Ud | Descripción | Rendimiento | Precio | Importe |
|---|---|---|---|---|---|
| TO01800 | h | OF. 1ª ELECTRICISTA | 0.25 | 19.85 | 4.96 |
| IC27100 | u | DETECTOR MONÓXIDO CARBONO, CON PILOTO FUNCIONAMIENTO | 1 | 94.37 | 94.37 |
| WW00400 | u | PEQUEÑO MATERIAL | 1 | 0.3 | 0.30 |
|  |  | Total |  |  | 99.63 |

**08CVD00002** u DETECTOR MONÓXIDO CARBONO CON PILOTOS FUNCIONAM. Y ALARMA
Precio: 103.8
Detector de monóxido de carbono, construido en plástico termorresistente, formado por zócalo intercambiable con bornes para conexión, equipo captador con celula detectora electrónica, piloto de servicio y piloto de alarma, incluso pequeño material y conexión. Medida la cantidad ejecutada.

| Código | Ud | Descripción | Rendimiento | Precio | Importe |
|---|---|---|---|---|---|
| TO01800 | h | OF. 1ª ELECTRICISTA | 0.25 | 19.85 | 4.96 |
| IC27000 | u | DETECTOR MONÓXIDO CARBONO CON PILOTOS FUNCIONAM. Y ALARMA | 1 | 98.54 | 98.54 |
| WW00400 | u | PEQUEÑO MATERIAL | 1 | 0.3 | 0.30 |
|  |  | Total |  |  | 103.8 |

**08CVD00021** u CENTRAL DETECCIÓN CO, 1 ZONA, 6 DETEC. POR ZONA, 1 EXTRAC.
Precio: 403.24
Central de detección de monóxido de carbono, para una zona, con capacidad hasta 6 detectores, formada por caja de chapa de acero pintada al horno, bloque de alimentación con transformador-rectificador 220 VCA/24 VCC, indicador analógico de concentración de CO, alarma acústica, control automático de un sistema de extracción forzada, potenciómetros de ajuste interruptor de la central, de la zona, del sistema de extracción y de la alarma, pilotos de señalización de cada una de estas funciones, interruptor para prueba de los pilotos, incluso pequeño material y conexionado. Medida la cantidad ejecutada.

| Código | Ud | Descripción | Rendimiento | Precio | Importe |
|---|---|---|---|---|---|
| TO01800 | h | OF. 1ª ELECTRICISTA | 3.5 | 19.85 | 69.48 |
| IC15600 | u | CENTRAL DETECCIÓN CO, 1 ZONA, 6 DETEC. POR ZONA 1 EXTRAC. | 1 | 332.56 | 332.56 |
| WW00400 | u | PEQUEÑO MATERIAL | 4 | 0.3 | 1.20 |
|  |  | Total |  |  | 403.24 |

**08CVD00022** u CENTRAL DETECCIÓN CO, 2 ZONAS, 6 DETEC. POR ZONA, 2 EXTRAC.
Precio: 544.92
Central de detección de monóxido de carbono, para dos zonas, con capacidad hasta 6 detectores por zona, formada por caja de acero pintada al horno, bloque de alimentación con transformador-rectif. 220 VCA/24 VCC, indicador analogico de concentración de CO, alarma acústica, control automático de dos sistemas de extracción forzada, potenciómetros de ajuste, interruptores de la central, de cada zona, delos sistemas de extracción y de la alarma, pilotos de señalización de cada una de estas funciones, interruptores para pruebas de pilotos, incluso pequeño material y conexionado. Medida la cantidad ejecutada.

| Código | Ud | Descripción | Rendimiento | Precio | Importe |
|---|---|---|---|---|---|
| TO01800 | h | OF. 1ª ELECTRICISTA | 5 | 19.85 | 99.25 |
| IC15900 | u | CENTRAL DETECCIÓN CO, 2 ZONAS, 6 DETEC. POR ZONA 2 EXTRAC. | 1 | 444.47 | 444.47 |
| WW00400 | u | PEQUEÑO MATERIAL | 4 | 0.3 | 1.20 |
|  |  | Total |  |  | 544.92 |

**08CVD00031** u CENTRAL DETECCIÓN CO, 1 MÓDULO, 12 DETEC. POR MÓD. 1 EXTRAC.
Precio: 837.16
Central de detección de monóxido de carbono para una zona,modular, con capacidad hasta 12 detectores, formada por caja de acero pintada al horno y tapa de policarbonato, bloque de alimentación con transformador-rectificador 220 VCA/24 VCC, indicador digital de concentración de CO, alarma acústica, control electrónico de un sistema de extracción forzada con selector del nivel de ventiladores, interruptores de la central del módulos de zona, del sistema de extracción y de la alarma, pilotos de señalización para cada una de estas funciones, mando de prueba de lo pilotos, incluso pequeño material y conexionado. Medida la cantidad ejecutada.

| Código | Ud | Descripción | Rendimiento | Precio | Importe |
|---|---|---|---|---|---|
| TO01800 | h | OF. 1ª ELECTRICISTA | 4 | 19.85 | 79.40 |
| IC15500 | u | CENTRAL DETECCIÓN CO, 1 MÓDULOS, 12 DETEC. POR MOD. 1 EXTRAC. | 1 | 756.26 | 756.26 |
| WW00400 | u | PEQUEÑO MATERIAL | 5 | 0.3 | 1.50 |
|  |  | Total |  |  | 837.16 |

**08CVD00032** u CENTRAL DETECCIÓN CO, 2 MÓDULOS, 12 DETEC. POR MÓD. 2 EXTRAC.
Precio: 1041.22
Central de detección de monóxido de carbono, para dos zonas, modular, con capacidad hasta 12 detectores por zona, formada por caja de acero pintada al horno y tapa de policarbonato, bloque de alimentación con transformador-rectificador 220 VCA/24 VCC, indicador digital de concentración de CO por cada zona, alarma acústica, control electrónico de dos sistemas de extracción forzada con selector de nivel de ventilación, interruptores de la central, de cada módulos, de sistemas de extracción y de la alarma, pilotos de señalización para cada una de estas funciones, mando de prueba de los pilotos, incluso pequeño material y conexionado. Medida la cantidad ejecutada.

| Código | Ud | Descripción | Rendimiento | Precio | Importe |
|---|---|---|---|---|---|
| TO01800 | h | OF. 1ª ELECTRICISTA | 6 | 19.85 | 119.10 |
| IC15700 | u | CENTRAL DETECCIÓN CO, 2 MÓDULOS, 12 DETEC. POR MOD. 2 EXTRAC. | 1 | 920.32 | 920.32 |
| WW00400 | u | PEQUEÑO MATERIAL | 6 | 0.3 | 1.80 |
|  |  | Total |  |  | 1041.22 |

**08CVD00033** u CENTRAL DETECCIÓN CO, 3 MÓDULOS, 12 DETEC. POR MÓD. 3 EXTRAC.
Precio: 1253.66
Central de detección de monóxido de carbono, para tres zonas, modular, con capacidad hasta 12 detectores por zona, formada por caja de acero pintada al horno y tapa de policarbonato, bloque de alimentación con transformador-rectificador 220 VCA/24 VCC, indicador digital de concentración de CO por cada zona, alarma acústica, control electrónico de tres sistemas de extracción forzada con selector de nivel de ventilación, interruptores de la central, de cada módulos, de sistemas de extracción y de la alarma, pilotos de señalización para cada una de estas funciones, mando de prueba de los pilotos, incluso pequeño material y conexionado. Medida la cantidad ejecutada.

| Código | Ud | Descripción | Rendimiento | Precio | Importe |
|---|---|---|---|---|---|
| TO01800 | h | OF. 1ª ELECTRICISTA | 7 | 19.85 | 138.95 |
| IC15800 | u | CENTRAL DETECCIÓN CO, 2 MÓDULOS, 12 DETEC. POR MOD. 3 EXTRAC. | 1 | 1112.61 | 1112.61 |
| WW00400 | u | PEQUEÑO MATERIAL | 7 | 0.3 | 2.10 |
|  |  | Total |  |  | 1253.66 |

**08CVD00051** u PILOTO DE SEÑALIZACIÓN DE ACCIÓN REMOTA 2 w
Precio: 19.56
Piloto de señalización de acción remota construido en plástico termorresistente, difusor luminoso rojo con lámpara de 2 W y alimentación a 24 VCC, incluso pequeño material y conexionado. Medida la cantidad ejecutada.

| Código | Ud | Descripción | Rendimiento | Precio | Importe |
|---|---|---|---|---|---|
| TO01800 | h | OF. 1ª ELECTRICISTA | 0.2 | 19.85 | 3.97 |
| IC47700 | u | PILOTO SEÑALIZACIÓN DE ACCIÓN REMOTA 2 W | 1 | 15.29 | 15.29 |
| WW00400 | u | PEQUEÑO MATERIAL | 1 | 0.3 | 0.30 |
|  |  | Total |  |  | 19.56 |

**08CVD00055** u PUESTO DE ALARMA ÓPTICA-ACÚSTICA 115 db
Precio: 105.6
Puesto de alarma óptico-acústica formado por caja de chapa de acero pintada al horno, con sirena de 115 dB de potencia y faro destellante, disparo por señal de la central y por averia de la línea de suministro a la alarma, incluso pequeño material y conexionado. Medida la cantidad ejecutada.

| Código | Ud | Descripción | Rendimiento | Precio | Importe |
|---|---|---|---|---|---|
| TO01800 | h | OF. 1ª ELECTRICISTA | 0.3 | 19.85 | 5.96 |
| IC50100 | u | PUESTO DE ALARMA OPTICA-ACÚSTICA 115 dB | 1 | 99.04 | 99.04 |
| WW00400 | u | PEQUEÑO MATERIAL | 2 | 0.3 | 0.60 |
|  |  | Total |  |  | 105.6 |

###### 08CVE Extractores

**08CVE00001** u ASPIRADOR ESTÁTICO CON PIEZAS DE HORMIGÓN VIBRADO
Precio: 53.58
Aspirador estatico realizado con piezas de hormigón vibrado, recibido con mortero M5 (1:6). Medida la cantidad ejecutada.

| Código | Ud | Descripción | Rendimiento | Precio | Importe |
|---|---|---|---|---|---|
| ATC00200 | h | CUADRILLA ALBAÑILERÍA, FORMADA POR OFICIAL 2ª Y PEÓN ESP. | 0.15 | 38.25 | 5.74 |
| AGM00500 | m3 | MORTERO DE CEMENTO M5 (1:6) CEM II/A-L 32,5 N | 0.01 | 54.58 | 0.55 |
| IC03400 | u | ASPIRADOR ESTATICO DE HORMIGON | 1 | 46.99 | 46.99 |
| WW00400 | u | PEQUEÑO MATERIAL | 1 | 0.3 | 0.30 |
|  |  | Total |  |  | 53.58 |

**08CVE00002** u ASPIRADOR ESTÁTICO CON PIEZAS DE FIBROCEMENTO
Precio: 60.3
Aspirador estatico realizado con piezas de fibrocemento, recibido con mortero M5 (1:6). Medida la cantidad ejecutada.

| Código | Ud | Descripción | Rendimiento | Precio | Importe |
|---|---|---|---|---|---|
| ATC00200 | h | CUADRILLA ALBAÑILERÍA, FORMADA POR OFICIAL 2ª Y PEÓN ESP. | 0.15 | 38.25 | 5.74 |
| AGM00500 | m3 | MORTERO DE CEMENTO M5 (1:6) CEM II/A-L 32,5 N | 0.01 | 54.58 | 0.55 |
| IC03500 | u | ASPIRADOR ESTATICO FIBROCEMENTO | 1 | 53.71 | 53.71 |
| WW00400 | u | PEQUEÑO MATERIAL | 1 | 0.3 | 0.30 |
|  |  | Total |  |  | 60.3 |

**08CVE00051** u EXTRACTOR AIRE, T/CUBIERTA, CENTRF. 1/8 CV 800 m3/h 5 m.c.a.
Precio: 858.7
Equipo de extracción de aire, tipo de cubierta, formado por ventilador centrifugo de transmisión directa, con motor de 1/8 CV, trifasico y un rodete para un caudal de 800 m3/h a 1500 r.p.m. y una P. E. de 5 mm.c.a., alojado envolvente de aluminio que incluye: base de apoyo de 50x50 cm, piezas laterales para fijación del conjunto moto-ventilador y caperuza de protección con un diám. de 50 cm cableado y conexiones eléctricas, incluso elementos de soporte, pequeño material y ayudas de albañilería. Medida la cantidad ejecutada.

| Código | Ud | Descripción | Rendimiento | Precio | Importe |
|---|---|---|---|---|---|
| ATC00200 | h | CUADRILLA ALBAÑILERÍA, FORMADA POR OFICIAL 2ª Y PEÓN ESP. | 0.2 | 38.25 | 7.65 |
| ATC00400 | h | CUADRILLA FORMADA POR OFICIAL 1ª INSTALADOR Y AYUDANTE | 2 | 38.89 | 77.78 |
| IC39700 | u | EXTRACTOR AIRE T/CUBIERTA, CENTRIF. 18 CV 800 m3/h 5 mm.c.a. | 1 | 768.77 | 768.77 |
| WW00300 | u | MATERIAL COMPLEMENTARIO O PZAS. ESPECIALES | 6 | 0.55 | 3.30 |
| WW00400 | u | PEQUEÑO MATERIAL | 4 | 0.3 | 1.20 |
|  |  | Total |  |  | 858.7 |

**08CVE00055** u EXTRACTOR AIRE, T/CUBIERTA, CENTRF. 1/2 CV 3000 m3/h 18 m.c.a.
Precio: 1129.67
Equipo de extracción de aire,tipo de cubierta, formado por ventilador centrífugo de transmisión directa, con motor de 1/2CV, trifasico y un rodete, para caudal de 3000 m3/h a 1500 r.p.m. y un P. E. de 18 mm.c.a., alojado en envolvente de aluminio que incluye: base de apoyo de 63x63 mm, piezas laterales para fijación del conjunto moto-ventilador y caperuza de protección con un diám. de 65 cm, cableado y conexiones eléctricas, incluso elementos de soporte, pequeño material y ayudas de albañilería. Medida la cantidad ejecutada.

| Código | Ud | Descripción | Rendimiento | Precio | Importe |
|---|---|---|---|---|---|
| ATC00200 | h | CUADRILLA ALBAÑILERÍA, FORMADA POR OFICIAL 2ª Y PEÓN ESP. | 0.2 | 38.25 | 7.65 |
| ATC00400 | h | CUADRILLA FORMADA POR OFICIAL 1ª INSTALADOR Y AYUDANTE | 2.2 | 38.89 | 85.56 |
| IC39800 | u | EXTRACTOR AIRE T/CUBIERTA, CENTRIF. 12 CV 300 m3/h 18 mm.c.a. | 1 | 1031.96 | 1031.96 |
| WW00300 | u | MATERIAL COMPLEMENTARIO O PZAS. ESPECIALES | 6 | 0.55 | 3.30 |
| WW00400 | u | PEQUEÑO MATERIAL | 4 | 0.3 | 1.20 |
|  |  | Total |  |  | 1129.67 |

**08CVE00060** u EXTRACTOR AIRE, T/CUBIERTA, CENTRF. 1 CV 7000 m3/h 12 m.c.a.
Precio: 2022.55
Equipo de extracción de aire,tipo de cubierta, formado por ventilador centrífugo de transmisión directa, con motor de 1CV, trifasico y un rodete, para caudal de 7000 m3/h a 1000 r.p.m. y un pie de 12 mm.c.a., alojado en envolvente de aluminio que incluye:base de apoyo de 72x72 mm, piezas laterales para fijación del conjunto moto-ventilador y caperuza de protección con un diám. de 70 cm, cableado y conexiones eléctricas, incluso elementos de soporte, pequeño material y ayudas de albañilería. Medida la cantidad ejecutada.

| Código | Ud | Descripción | Rendimiento | Precio | Importe |
|---|---|---|---|---|---|
| ATC00200 | h | CUADRILLA ALBAÑILERÍA, FORMADA POR OFICIAL 2ª Y PEÓN ESP. | 0.25 | 38.25 | 9.56 |
| ATC00400 | h | CUADRILLA FORMADA POR OFICIAL 1ª INSTALADOR Y AYUDANTE | 2.5 | 38.89 | 97.23 |
| IC39900 | u | EXTRACTOR AIRE T/CUBIERTA, CENTRIF. 1 CV 7000 m3/h 12 mm.c.a. | 1 | 1909.86 | 1909.86 |
| WW00300 | u | MATERIAL COMPLEMENTARIO O PZAS. ESPECIALES | 8 | 0.55 | 4.40 |
| WW00400 | u | PEQUEÑO MATERIAL | 5 | 0.3 | 1.50 |
|  |  | Total |  |  | 2022.55 |

**08CVE00061** u EXTRACTOR AIRE, T/CUBIERTA, CENTRF. 3 CV 7000 m3/h 38 m.c.a.
Precio: 2544.49
Equipo de extracción de aire,tipo de cubierta, formado por un ventilador centrífugo de transmisión directa con un motor de 3CV, trifasico y un rodete, para caudal de 7000 m3/h a 1500 r.p.m. y un P. E . de 38 mm.c.a., alojado en envolvente de aluminio que incluye: base de apoyo de 72x72 mm, piezas laterales para fijación del conjunto moto-ventilador y caperuza de protección con un diám. de 70 cm,cableado y conexiones eléctricas, incluso elementos de soporte, pequeño material y ayudas de albañilería. Medida la cantidad ejecutada.

| Código | Ud | Descripción | Rendimiento | Precio | Importe |
|---|---|---|---|---|---|
| ATC00200 | h | CUADRILLA ALBAÑILERÍA, FORMADA POR OFICIAL 2ª Y PEÓN ESP. | 0.4 | 38.25 | 15.30 |
| ATC00400 | h | CUADRILLA FORMADA POR OFICIAL 1ª INSTALADOR Y AYUDANTE | 3 | 38.89 | 116.67 |
| IC40000 | u | EXTRACTOR AIRE T/CUBIERTA, CENTRIF. 1 CV 7000 m3/h 12 mm.c.a. | 1 | 2405.22 | 2405.22 |
| WW00300 | u | MATERIAL COMPLEMENTARIO O PZAS. ESPECIALES | 10 | 0.55 | 5.50 |
| WW00400 | u | PEQUEÑO MATERIAL | 6 | 0.3 | 1.80 |
|  |  | Total |  |  | 2544.49 |

###### 08CVR Rejillas y difusores

**08CVR00001** u REJILLA LAMAS ORIENTABLES UNA A UNA CHAPA GALV. 300x200 mm
Precio: 14.94
Rejilla de impulsión o retorno de 300x200 mm de lamas horizontales, orientables una a una, construida con perfiles de chapa galvanizada, fijada a conducto metálico mediante tornillos o remaches, incluso pequeño material. Medida la cantidad ejecutada.

| Código | Ud | Descripción | Rendimiento | Precio | Importe |
|---|---|---|---|---|---|
| TO01400 | h | OF. 1ª CALEFACTOR O MECÁNICO | 0.2 | 19.85 | 3.97 |
| IC57400 | u | REJILLA LAMAS ORIENTABLES UNA A UNA CHAPA GALV. 300x200mm | 1 | 10.67 | 10.67 |
| WW00400 | u | PEQUEÑO MATERIAL | 1 | 0.3 | 0.30 |
|  |  | Total |  |  | 14.94 |

**08CVR00011** u REJILLA DOBLE DEFLEXIÓN LAMAS ORIENT. CHAPA GALV. 300x200 mm
Precio: 25.58
Rejilla de impulsión o retorno de 300x200 mm de doble de flexión, lamas orientables una a una, construida con perfiles de chapa galvanizada, fijada a conducto metálico mediante tornillos o remaches, incluso pequeño material. Medida la cantidad ejecutada.

| Código | Ud | Descripción | Rendimiento | Precio | Importe |
|---|---|---|---|---|---|
| TO01400 | h | OF. 1ª CALEFACTOR O MECÁNICO | 0.2 | 19.85 | 3.97 |
| IC54600 | u | REJILLA DOBLE DEFLEXIÓN LAMAS ORIENT. CHAPA GALV. 300x200mm | 1 | 21.31 | 21.31 |
| WW00400 | u | PEQUEÑO MATERIAL | 1 | 0.3 | 0.30 |
|  |  | Total |  |  | 25.58 |

**08CVR00021** u REJILLA LAMAS FIJAS CHAPA GALV. 300x200 mm
Precio: 14.73
Rejilla de impulsión o retorno de 300x200 mm de lamas horizontales fijas, construida con perfiles de chapa galvanizada, fijada a conducto metálico mediante tornillos o remaches, incluso pequeño material. Medida la cantidad ejecutada.

| Código | Ud | Descripción | Rendimiento | Precio | Importe |
|---|---|---|---|---|---|
| TO01400 | h | OF. 1ª CALEFACTOR O MECÁNICO | 0.2 | 19.85 | 3.97 |
| IC55700 | u | REJILLA LAMAS FIJAS CHAPA GALV. 300x200 mm | 1 | 10.46 | 10.46 |
| WW00400 | u | PEQUEÑO MATERIAL | 1 | 0.3 | 0.30 |
|  |  | Total |  |  | 14.73 |

**08CVR00031** u DIFUSOR CIRCULAR ALUMINIO ANODIZADO 150 mm DIÁM. CUELLO
Precio: 27.44
Difusor circular de 150 mm (6") diám. de cuello, construido con aros de aluminio entallado, anodizado, fijado a conducto metálico mediante tornillos o remaches, incluso pequeño material. Medida la cantidad ejecutada.

| Código | Ud | Descripción | Rendimiento | Precio | Importe |
|---|---|---|---|---|---|
| TO01400 | h | OF. 1ª CALEFACTOR O MECÁNICO | 0.2 | 19.85 | 3.97 |
| IC27600 | u | DIFUSOR CIRCULAR ALUMINIO ANODIZADO 150 mm DIÁM. CUELLO | 1 | 23.17 | 23.17 |
| WW00400 | u | PEQUEÑO MATERIAL | 1 | 0.3 | 0.30 |
|  |  | Total |  |  | 27.44 |

**08CVR00036** u DIFUSOR CUADRADO ALUMINIO ANOD. 150X150 mm DIMEN. CUELLO
Precio: 36.73
Difusor cuadrado de 150x150 mm (6"x6"), dimensiones de cuello, construido con perfiles de aluminio anodizado, fijado a conducto metálico mediante tornillos o remaches, incluso pequeño material. Medida la cantidad ejecutada.

| Código | Ud | Descripción | Rendimiento | Precio | Importe |
|---|---|---|---|---|---|
| TO01400 | h | OF. 1ª CALEFACTOR O MECÁNICO | 0.2 | 19.85 | 3.97 |
| IC28000 | u | DIFUSOR CUADRADO ALUM. ANOD. 150x150 mm DIMEN. CUELLO | 1 | 32.46 | 32.46 |
| WW00400 | u | PEQUEÑO MATERIAL | 1 | 0.3 | 0.30 |
|  |  | Total |  |  | 36.73 |

**08CVR00042** u COMPUERTA REGULACION, ACC. MANUAL PARA REJILLA 300x200 mm
Precio: 24.81
Compuerta de regulación del caudal, de accionamiento manual, preparada para acoplar a rejilla de 300x200 mm construida con chapa de acero estampado y laminado. Medida la cantidad ejecutada.

| Código | Ud | Descripción | Rendimiento | Precio | Importe |
|---|---|---|---|---|---|
| TO01400 | h | OF. 1ª CALEFACTOR O MECÁNICO | 0.05 | 19.85 | 0.99 |
| IC20500 | u | COMPUERTA REGULACION, ACC. MANUAL PARA REJILLA 300x200 mm | 1 | 23.82 | 23.82 |
|  |  | Total |  |  | 24.81 |

**08CVR00051** u COMPUERTA REGULACIÓN ACC. MANUAL PARA DIFUSOR CIRC.150 mm
Precio: 5.41
Compuerta para regulación del caudal, de accionamiento manual, tipo mariposa, preparada para acoplar a difusor circular de 150 mm (6") de cuello, construida con chapa de acero estampado y laminado. Medida la cantidad ejecutada.

| Código | Ud | Descripción | Rendimiento | Precio | Importe |
|---|---|---|---|---|---|
| TO01400 | h | OF. 1ª CALEFACTOR O MECÁNICO | 0.05 | 19.85 | 0.99 |
| IC18400 | u | COMPUERTA REGUL. ACC. MANUAL PARA DIFUSOR CIRC. 150 mm DIÁM. | 1 | 4.42 | 4.42 |
|  |  | Total |  |  | 5.41 |

**08CVR00057** u COMPUERTA REGULACIÓN ACC. MANUAL PARA DIFUSOR CUAD. 225x225 mm
Precio: 6.17
Compuerta para regulación del caudal, de accionamiento manual, tipo mariposa, preparada para acoplar a difusor cuadrado de 225 mm (9") de cuello, construida con chapa de acero estampado y laminado. Medida la cantidad ejecutada.

| Código | Ud | Descripción | Rendimiento | Precio | Importe |
|---|---|---|---|---|---|
| TO01400 | h | OF. 1ª CALEFACTOR O MECÁNICO | 0.05 | 19.85 | 0.99 |
| IC18900 | u | COMPUERTA REGUL. ACC. MANUAL PARA DIFUSOR CUAD. 225x225 mm | 1 | 5.18 | 5.18 |
|  |  | Total |  |  | 6.17 |

**08CVR00061** u COMPUERTA REGULACIÓN GALV. ALETAS PLANAS 400x300 mm
Precio: 114.99
Compuerta de regulación del caudal de aire, de 400x300 mm, formada por: bastidor de 10 cm de anchura, de chapa galvanizada de 1,5 mm de espesor, aletas planas móviles de igual calidad, ejes de giro de acero, mecanismo de accionamiento manual, con palanca de mando para acoplar actuador automático, y con tratamiento anticorrosivo, alojado en bastidor, incluso pequeño material y montaje. Medida la cantidad ejecutada.

| Código | Ud | Descripción | Rendimiento | Precio | Importe |
|---|---|---|---|---|---|
| TA00200 | h | AYUDANTE ESPECIALISTA | 0.2 | 19.04 | 3.81 |
| TO01400 | h | OF. 1ª CALEFACTOR O MECÁNICO | 0.5 | 19.85 | 9.93 |
| IC19700 | u | COMPUERTA REGULACIÓN GALV. ALETAS PLANAS 400x300 mm | 1 | 95.15 | 95.15 |
| WW00300 | u | MATERIAL COMPLEMENTARIO O PZAS. ESPECIALES | 10 | 0.55 | 5.50 |
| WW00400 | u | PEQUEÑO MATERIAL | 2 | 0.3 | 0.60 |
|  |  | Total |  |  | 114.99 |

**08CVR00071** u PERSIANA TOMA AIRE EXT. GALV. CON MALLA METALICA 300x300 mm
Precio: 68.94
Persiana de toma de aire exterior de 300x300 mm, construida con perfiles de chapa galvanizada, con protección de malla metálica anti-insectos, incluso pequeño material y ayudas de albañilería. Medida la cantidad ejecutada.

| Código | Ud | Descripción | Rendimiento | Precio | Importe |
|---|---|---|---|---|---|
| ATC00200 | h | CUADRILLA ALBAÑILERÍA, FORMADA POR OFICIAL 2ª Y PEÓN ESP. | 0.3 | 38.25 | 11.48 |
| TO01400 | h | OF. 1ª CALEFACTOR O MECÁNICO | 0.15 | 19.85 | 2.98 |
| IC46300 | u | PERSIANA TOMA AIRE EXT. GALV. CON MALLA METÁLICA 300x300 mm | 1 | 52.98 | 52.98 |
| WW00400 | u | PEQUEÑO MATERIAL | 5 | 0.3 | 1.50 |
|  |  | Total |  |  | 68.94 |

**08CVR00081** u COMPUERTA SOBREPRESIÓN DE ALUM. ANOD. 300x300 mm
Precio: 62.56
Compuerta de sobrepresión de 300x300 mm, construida con perfiles de aluminio, extruídos, ejes de giro igualmente de aluminio y burletes en las aletas, incluso pequeño material y ayudas de albañilería. Medida la cantidad ejecutada.

| Código | Ud | Descripción | Rendimiento | Precio | Importe |
|---|---|---|---|---|---|
| ATC00200 | h | CUADRILLA ALBAÑILERÍA, FORMADA POR OFICIAL 2ª Y PEÓN ESP. | 0.3 | 38.25 | 11.48 |
| TO01400 | h | OF. 1ª CALEFACTOR O MECÁNICO | 0.15 | 19.85 | 2.98 |
| IC21200 | u | COMPUERTA SOBREPRESIÓN DE ALUM. ANOD. 300x300 mm | 1 | 46.6 | 46.60 |
| WW00400 | u | PEQUEÑO MATERIAL | 5 | 0.3 | 1.50 |
|  |  | Total |  |  | 62.56 |

**08CVR00091** u BOCA DE EXTRACCIÓN 150 mm. DIÁM. PVC NUCLEO REGULABLE
Precio: 19.93
Boca de extracción de 150 mm de diámetro, construida en PVC, nucleo central de regulación manual, aro de montaje y tornillos de fijación, incluso pequeño material y ayudas de albañilería. Medida la cantidad ejecutada.

| Código | Ud | Descripción | Rendimiento | Precio | Importe |
|---|---|---|---|---|---|
| ATC00200 | h | CUADRILLA ALBAÑILERÍA, FORMADA POR OFICIAL 2ª Y PEÓN ESP. | 0.15 | 38.25 | 5.74 |
| TO01400 | h | OF. 1ª CALEFACTOR O MECÁNICO | 0.2 | 19.85 | 3.97 |
| IC07000 | u | BOCA DE EXTRACCIÓN 150 mm DIÁM. PVC NUCLEO REGULABLE | 1 | 9.32 | 9.32 |
| WW00400 | u | PEQUEÑO MATERIAL | 3 | 0.3 | 0.90 |
|  |  | Total |  |  | 19.93 |

**08CVR00092** u BOCA DE EXTRACCIÓN 100 mm. DIÁM. CHAPA ESMALT. NUCLEO REGUL.
Precio: 29.75
Boca de extracción de 100 mm de diámetro, construido en chapa de acero esmaltada al horno,nucleo central de regulación manual, aro de montaje y tornillos de fijación, incluso pequeño material y ayudas de albañilería. Medida la cantidad ejecutada.

| Código | Ud | Descripción | Rendimiento | Precio | Importe |
|---|---|---|---|---|---|
| ATC00200 | h | CUADRILLA ALBAÑILERÍA, FORMADA POR OFICIAL 2ª Y PEÓN ESP. | 0.15 | 38.25 | 5.74 |
| TO01400 | h | OF. 1ª CALEFACTOR O MECÁNICO | 0.25 | 19.85 | 4.96 |
| IC06800 | u | BOCA DE EXTRACCIÓN 100 mm DIÁM. CHAPA ESMALT. NUCLEO REGUL. | 1 | 17.85 | 17.85 |
| WW00400 | u | PEQUEÑO MATERIAL | 4 | 0.3 | 1.20 |
|  |  | Total |  |  | 29.75 |

**08CVR00093** u BOCA DE EXTRACCIÓN 150 mm. DIÁM. CHAPA ESMALT. NUCLEO REGUL.
Precio: 36.73
Boca de extracción de 150 mm de diámetro, construido en chapa de acero esmaltada al horno,nucleo central de regulación manual, aro de montaje y tornillos de fijación, incluso pequeño material y ayudas de albañilería. Medida la cantidad ejecutada.

| Código | Ud | Descripción | Rendimiento | Precio | Importe |
|---|---|---|---|---|---|
| ATC00200 | h | CUADRILLA ALBAÑILERÍA, FORMADA POR OFICIAL 2ª Y PEÓN ESP. | 0.15 | 38.25 | 5.74 |
| TO01400 | h | OF. 1ª CALEFACTOR O MECÁNICO | 0.25 | 19.85 | 4.96 |
| IC06900 | u | BOCA DE EXTRACCIÓN 150 mm DIÁM. CHAPA ESMALT. NUCLEO REGUL. | 1 | 24.53 | 24.53 |
| WW00400 | u | PEQUEÑO MATERIAL | 5 | 0.3 | 1.50 |
|  |  | Total |  |  | 36.73 |

**08CVR00095** u EMBOCADURA COND. METÁLICO A VENTIL. O EXTRAC.
Precio: 95.03
Embocadura de conducto metálico, rectangular o circular a ventilador o extractor, construida con pieza especial de acople de chapa galvanizada, lona antivibratoria y bridas galvanizadas, incluso pequeño material y montaje. Medida la cantidad ejecutada.

| Código | Ud | Descripción | Rendimiento | Precio | Importe |
|---|---|---|---|---|---|
| TA00200 | h | AYUDANTE ESPECIALISTA | 0.6 | 19.04 | 11.42 |
| TO01600 | h | OF. 1ª CERRAJERO-CHAPISTA | 0.6 | 19.85 | 11.91 |
| CA02100 | m | ANGULAR AC. GALVANIZADO 30X30X3 mm | 3.6 | 1.91 | 6.88 |
| IC42000 | m | LONA ANTIVIBRATORIA | 1.8 | 16.44 | 29.59 |
| IC47600 | u | PIEZA DE ACOPLE VENT. O EXTRAC. DE CHAPA GALVANIZADA | 1 | 31.63 | 31.63 |
| WW00400 | u | PEQUEÑO MATERIAL | 12 | 0.3 | 3.60 |
|  |  | Total |  |  | 95.03 |

**08CVR00096** u EMBOCADURA DIFUSOR A CONDUCTO METÁLICO
Precio: 29.47
Embocadura de difusor circular a conducto metálico rectangular, o difusor cuadrado a conducto metálico circular con pieza de acople de chapa galvanizada, incluso pequeño material y montaje. Medida la cantidad ejecutada.

| Código | Ud | Descripción | Rendimiento | Precio | Importe |
|---|---|---|---|---|---|
| TA00200 | h | AYUDANTE ESPECIALISTA | 0.25 | 19.04 | 4.76 |
| TO01600 | h | OF. 1ª CERRAJERO-CHAPISTA | 0.25 | 19.85 | 4.96 |
| IC47500 | u | PIEZA DE ACOPLE A DIFUSOR, DE CHAPA GALVANIZADA | 1 | 18.35 | 18.35 |
| WW00300 | u | MATERIAL COMPLEMENTARIO O PZAS. ESPECIALES | 2 | 0.55 | 1.10 |
| WW00400 | u | PEQUEÑO MATERIAL | 1 | 0.3 | 0.30 |
|  |  | Total |  |  | 29.47 |

###### 08CVV Ventiladores

**08CVV00011** u EQUIPO VENTIL. CABINA ROD. 240 mm 1/5 CV 1000 m3/h 10 mm.c.a.
Precio: 607.98
Equipo de ventilación en cabina, formado por un ventilador centrífugo de transmisión directa con un motor de 1/5 CV, monofásico y un rodete 240x240 mm, capaces para un caudal de aire de 1000 m3/h a 800 r.p.m. y una presión est. disponible de 10 mm.c.a., colocado sobre apoyos elásticos y alojado en cabina de chapa galvanizada, de 600x500x500 mm, con aislamiento de conductos o rejillas, cableado interior y conexiones elásticas, elementos de cuelgue o soporte. Medida la cantidad ejecutada.

| Código | Ud | Descripción | Rendimiento | Precio | Importe |
|---|---|---|---|---|---|
| ATC00400 | h | CUADRILLA FORMADA POR OFICIAL 1ª INSTALADOR Y AYUDANTE | 2 | 38.89 | 77.78 |
| IC34900 | u | EQUIPO VENTIL. CABINA ROD. 240 mm 1/5 CV 1000 m3/h 10 mm.c.a. | 1 | 529.35 | 529.35 |
| WW00300 | u | MATERIAL COMPLEMENTARIO O PZAS. ESPECIALES | 1 | 0.55 | 0.55 |
| WW00400 | u | PEQUEÑO MATERIAL | 1 | 0.3 | 0.30 |
|  |  | Total |  |  | 607.98 |

**08CVV00020** u EQUIPO VENTIL. CABINA ROD. 320 mm 1,5 CV 5500 m3/h 25 mm.c.a.
Precio: 1331.52
Equipo de ventilación en cabina, formado por un ventilador centrífugo de transmisión directa con un motor de 1/5 CV, trifasico y un rodete 320x320 mm, capaces para un caudal de aire de 5500 m3/h a 850 r.p.m. y una presión est. disponible de 25 mm.c.a., colocado sobre apoyos elásticos y alojado en cabina de chapa galvanizada, matrizada de 760x860x650 mm, con aislamiento termo-acústico , preparada para acoplamiento de conductos o rejillas, cableado interior y conexiones eléctricas, elementos de cuelgue o soporte. Medida la cantidad ejecutada.

| Código | Ud | Descripción | Rendimiento | Precio | Importe |
|---|---|---|---|---|---|
| ATC00400 | h | CUADRILLA FORMADA POR OFICIAL 1ª INSTALADOR Y AYUDANTE | 2.2 | 38.89 | 85.56 |
| IC35100 | u | EQUIPO VENTIL. CABINA ROD. 320 mm 1,5 CV 5500 m3/h 25 mm.c.a. | 1 | 1244.56 | 1244.56 |
| WW00300 | u | MATERIAL COMPLEMENTARIO O PZAS. ESPECIALES | 2 | 0.55 | 1.10 |
| WW00400 | u | PEQUEÑO MATERIAL | 1 | 0.3 | 0.30 |
|  |  | Total |  |  | 1331.52 |

**08CVV00022** u EQUIPO VENTIL. CABINA ROD. 320 mm 3 CV 7000 m3/h 25 mm.c.a.
Precio: 1538.58
Equipo de ventilación en cabina, formado por un ventilador centrífugo de transmisión directa, con un motor de 3 CV, trifasico y un rodete de 320x320 mm capaces para un caudal de aire de 7000 m3/h a 850 r.p.m. y una presión est. disponible de 25 mm.c.a., colocado sobre apoyos elásticos y alojado en cabina de chapa galvanizado, matrizada de 760x860x650 mm, con aislamiento termo-acústico, preparada para acoplamientos de conductos o rejillas, cableado interior y conexiones eléctricas, elementos de cuelgue o soporte. Medida la cantidad ejecutada.

| Código | Ud | Descripción | Rendimiento | Precio | Importe |
|---|---|---|---|---|---|
| ATC00400 | h | CUADRILLA FORMADA POR OFICIAL 1ª INSTALADOR Y AYUDANTE | 2.2 | 38.89 | 85.56 |
| IC35300 | u | EQUIPO VENTIL. CABINA ROD. 320 mm 3 CV 7000 m3/h 25 mm.c.a. | 1 | 1451.62 | 1451.62 |
| WW00300 | u | MATERIAL COMPLEMENTARIO O PZAS. ESPECIALES | 2 | 0.55 | 1.10 |
| WW00400 | u | PEQUEÑO MATERIAL | 1 | 0.3 | 0.30 |
|  |  | Total |  |  | 1538.58 |

**08CVV00030** u EQUIPO VENTIL. CABINA ROD. 380 mm 3 CV 10000 m3/h 25 mm.c.a.
Precio: 1693.06
Equipo de ventilación en cabina, formado por un ventilador centrífugo de transmisión directa, con un motor de 3 CV, trifasico y un rodete 380x380 mm, capaces para un caudal de aire de 10000 m3/h a 750 r.p.m. y una presión est. disponible de 25 mm.c.a., colocada sobre apoyos elásticos y alojado en cabina de chapa galvanizada, matrizada, de 900x1000x750 mm, con aislamiento termo-acústico,preparada para acoplamientos de conductos o rejillas, cableado interior y conexiones eléctricas, elementos de cuelgue o soporte. Medida la cantidad ejecutada.

| Código | Ud | Descripción | Rendimiento | Precio | Importe |
|---|---|---|---|---|---|
| ATC00400 | h | CUADRILLA FORMADA POR OFICIAL 1ª INSTALADOR Y AYUDANTE | 2.5 | 38.89 | 97.23 |
| IC35400 | u | EQUIPO VENTIL. CABINA ROD. 380 mm 3 CV 10000 m3/h 25 mm.c.a. | 1 | 1593.03 | 1593.03 |
| WW00300 | u | MATERIAL COMPLEMENTARIO O PZAS. ESPECIALES | 4 | 0.55 | 2.20 |
| WW00400 | u | PEQUEÑO MATERIAL | 2 | 0.3 | 0.60 |
|  |  | Total |  |  | 1693.06 |

**08CVV00032** u EQUIPO VENTIL. CABINA ROD. 450 mm 2 CV 10000 m3/h 25 mm.c.a.
Precio: 1941.31
Equipo de ventilación en cabina, formado por un ventilador centrífugo de transmisión directa, con un motor de 2 CV, trifasico y un rodete 450x450 mm capaces para un caudal de aire de 10000 m3/h a 600 r.p.m. y una presión est. disponible de 25 mm.c.a., colocado sobre apoyos elásticos y alojado en cabina de chapa galvanizada, matrizada, de 1050x1250x900 mm con aislamiento termo-acústico,preparada para acoplamientos de conductos o rejillas, cableado interior y conexiones eléctricas, elementos de cuelgue o soporte. Medida la cantidad ejecutada.

| Código | Ud | Descripción | Rendimiento | Precio | Importe |
|---|---|---|---|---|---|
| ATC00400 | h | CUADRILLA FORMADA POR OFICIAL 1ª INSTALADOR Y AYUDANTE | 3 | 38.89 | 116.67 |
| IC35500 | u | EQUIPO VENTIL. CABINA ROD. 450 mm 2 CV 10000 m3/h 25 mm.c.a. | 1 | 1821.29 | 1821.29 |
| WW00300 | u | MATERIAL COMPLEMENTARIO O PZAS. ESPECIALES | 5 | 0.55 | 2.75 |
| WW00400 | u | PEQUEÑO MATERIAL | 2 | 0.3 | 0.60 |
|  |  | Total |  |  | 1941.31 |

**08CVV00080** u E. VENT. CAB. T. CORREA ROD. 500 mm 5,5 CV 16000 m3/h 30 mm.c.a.
Precio: 3571.23
Equipo de ventilación en cabina, formado por un ventilador centrífugo de transmisión por correas, con un motor de 5,5 CV, trifasico y un rodete 500x500 mm, capaces para un caudal de 16000 m3/h a 600 r.p.m. y una presión est. disponible de 30 mm.c.a., polea fija en motor y variable en rodete, colocados sobre bancada metálica y apoyos elásticos, alojados en cabina de chapa galvanizada, matrizada, de 1300x1450x1100 mm con aislamiento termo-acústico, preparada para acoplamientos de conductos o rejillas, cableado interior y conexiones eléctricas, elementos de cuelgue o soporte. Medida la cantidad ejecutada.

| Código | Ud | Descripción | Rendimiento | Precio | Importe |
|---|---|---|---|---|---|
| ATC00400 | h | CUADRILLA FORMADA POR OFICIAL 1ª INSTALADOR Y AYUDANTE | 3.5 | 38.89 | 136.12 |
| IC29000 | u | E. VENT. CAB. T. CORREA ROD. 500 mm 5,5 CV 16000 m3/h 30 mm.c.a. | 1 | 3430.91 | 3430.91 |
| WW00300 | u | MATERIAL COMPLEMENTARIO O PZAS. ESPECIALES | 6 | 0.55 | 3.30 |
| WW00400 | u | PEQUEÑO MATERIAL | 3 | 0.3 | 0.90 |
|  |  | Total |  |  | 3571.23 |

**08CVV00082** u E. VENT. CAB. T. CORREA ROD. 550 mm 5,5 CV 18000 m3/h 30 mm.c.a.
Precio: 4012.94
Equipo de ventilación en cabina, formado por un ventilador centrífugo de transmisión por correas, con un motor de 5.5 CV, trifasico y un rodete 550x550 mm, capaces para un caudal de 18000 m3/h a 530 r.p.m. y una presión est. disponible de 30 mm.c.a.; polea fija en motor y variable en rodete, colocados sobre bancada metálica y apoyos elásticos, alojados en cabina de chapa galvanizada, matrizada, de 1400x1500x1200 mm con aislamiento termo-acústico, preparada para acoplamientos de conductos o rejillas, cableado interior y conexiones eléctricas, elementos de cuelgue o soporte. Medida la cantidad ejecutada.

| Código | Ud | Descripción | Rendimiento | Precio | Importe |
|---|---|---|---|---|---|
| ATC00400 | h | CUADRILLA FORMADA POR OFICIAL 1ª INSTALADOR Y AYUDANTE | 4 | 38.89 | 155.56 |
| IC29300 | u | E. VENT. CAB. T. CORREA ROD. 550 mm 5,5 CV 18000 m3/h 30 mm.c.a. | 1 | 3853.18 | 3853.18 |
| WW00300 | u | MATERIAL COMPLEMENTARIO O PZAS. ESPECIALES | 6 | 0.55 | 3.30 |
| WW00400 | u | PEQUEÑO MATERIAL | 3 | 0.3 | 0.90 |
|  |  | Total |  |  | 4012.94 |

**08CVV00090** u E. VENT. CAB. T. CORREA ROD. 620 mm 7,5 CV 28000 m3/h 20 mm.c.a.
Precio: 4571.97
Equipo de ventilación en cabina, formado por un ventilador centrífugo de transmisión por correas, con un motor de 7,5 CV, trifasico y un rodete 620x620 mm, capaces para un caudal de 28000 m3/h a 400 r.p.m. y una presión est. disponible de 20 mm.c.a., polea fija en motor y variable en rodete, colocados sobre bancada metálica y apoyos elásticos, alojados en cabina de chapa galvanizada, matrizada, de 1500x1700x1300 mm con aislamiento termo-acústico, preparada para acoplamientos de conductos o rejillas, cableado interior y conexiones eléctricas, elementos de cuelgue o soporte. Medida la cantidad ejecutada.

| Código | Ud | Descripción | Rendimiento | Precio | Importe |
|---|---|---|---|---|---|
| ATC00400 | h | CUADRILLA FORMADA POR OFICIAL 1ª INSTALADOR Y AYUDANTE | 4 | 38.89 | 155.56 |
| IC29700 | u | E. VENT. CAB. T. CORREA ROD. 620 mm 7,5 CV 28000 m3/h 20 mm.c.a. | 1 | 4410.81 | 4410.81 |
| WW00300 | u | MATERIAL COMPLEMENTARIO O PZAS. ESPECIALES | 8 | 0.55 | 4.40 |
| WW00400 | u | PEQUEÑO MATERIAL | 4 | 0.3 | 1.20 |
|  |  | Total |  |  | 4571.97 |

**08CVV00092** u E. VENT. CAB. T. CORREA ROD. 620 mm 10 CV 32000 m3/h 25 mm.c.a.
Precio: 4920.55
Equipo de ventilación en cabina, formado por un ventilador centrífugo de transmisión por correas, con un motor de 10 CV, trifasico y un rodete 620x620 mm, capaces para un caudal de 32000 m3/h a 450 r.p.m. y una presión est. disponible de 25 mm.c.a., polea fija en motor y variable en rodete, colocados sobre bancada metálica y apoyos elásticos, alojados en cabina de chapa galvanizada, matrizada, de 1500x1700x1300 mm con aislamiento termo-acústico, preparada para acoplamientos de conductos o rejillas, cableado interior y conexiones eléctricas, elementos de cuelgue o soporte. Medida la cantidad ejecutada.

| Código | Ud | Descripción | Rendimiento | Precio | Importe |
|---|---|---|---|---|---|
| ATC00400 | h | CUADRILLA FORMADA POR OFICIAL 1ª INSTALADOR Y AYUDANTE | 4 | 38.89 | 155.56 |
| IC29800 | u | E. VENT. CAB. T. CORREA ROD. 620 mm 10 CV 32000 m3/h 25 mm.c.a. | 1 | 4759.39 | 4759.39 |
| WW00300 | u | MATERIAL COMPLEMENTARIO O PZAS. ESPECIALES | 8 | 0.55 | 4.40 |
| WW00400 | u | PEQUEÑO MATERIAL | 4 | 0.3 | 1.20 |
|  |  | Total |  |  | 4920.55 |

###### 08CVW Varios

**08CVW00001** u FILTRO MALLA MET. 350x350 mm EQ. VENTILACION CABINA
Precio: 36.74
Filtro de aire para acoplar a equipo de ventilación en cabina, del tipo malla metálica como elemento filtrante, montado en marco galvanizado deslizante, con unas dimensiones de 350x350 mm, incluso pequeño material. Medida la cantidad ejecutada.

| Código | Ud | Descripción | Rendimiento | Precio | Importe |
|---|---|---|---|---|---|
| TO01400 | h | OF. 1ª CALEFACTOR O MECÁNICO | 0.05 | 19.85 | 0.99 |
| IC40200 | u | FILTRO MALLA MET. 350x350 mm E. VENTILACIÓN CABINA | 1 | 35.45 | 35.45 |
| WW00400 | u | PEQUEÑO MATERIAL | 1 | 0.3 | 0.30 |
|  |  | Total |  |  | 36.74 |

**08CVW00011** u VISERA PROTEC. 350x350 mm EQ. VENTILACION-EXTRACCIÓN CABINA
Precio: 32.85
Visera protección para equipos de ventilación o extracción en cabina montados en exterior, construidas en chapa de acero galvanizada, inclinada 30º y con tela metálica antipajaros, con unas dimensiones de 350x350 mm, preparados para acoplar a impulsión o aspiración, incluso pequeño material. Medida la cantidad ejecutada.

| Código | Ud | Descripción | Rendimiento | Precio | Importe |
|---|---|---|---|---|---|
| TO01400 | h | OF. 1ª CALEFACTOR O MECÁNICO | 0.1 | 19.85 | 1.99 |
| IC80200 | u | VISERA PROTEC. 350x350 mm E. VENTILACION-EXTRACCIÓN CABINA | 1 | 30.56 | 30.56 |
| WW00400 | u | PEQUEÑO MATERIAL | 1 | 0.3 | 0.30 |
|  |  | Total |  |  | 32.85 |

**08CVW00062** m CIRCUITO MONOFÁSICO CON TRES CONDUCTORES DE 1,5 mm2
Precio: 5.17
Circuito monofásico, instalado con cable de cobre de tres conductores de 1,5 mm2 de sección nominal, aislado con tubo de PVC rígido de 13 mm de diámetro y 1 mm de pared, en montaje superficial, incluso p.p. de cajas de derivación, grapas, piezas especiales y ayudas de albañilería. Medida la longitud ejecutada.

| Código | Ud | Descripción | Rendimiento | Precio | Importe |
|---|---|---|---|---|---|
| TO01800 | h | OF. 1ª ELECTRICISTA | 0.1 | 19.85 | 1.99 |
| TP00100 | h | PEÓN ESPECIAL | 0.02 | 18.9 | 0.38 |
| IE01900 | m | CABLE COBRE 1x1,5 mm2 H07V-K | 3 | 0.52 | 1.56 |
| IE12500 | m | TUBO PVC RIGIDO DIÁM. 13 mm | 1.01 | 0.81 | 0.82 |
| WW00300 | u | MATERIAL COMPLEMENTARIO O PZAS. ESPECIALES | 0.6 | 0.55 | 0.33 |
| WW00400 | u | PEQUEÑO MATERIAL | 0.3 | 0.3 | 0.09 |
|  |  | Total |  |  | 5.17 |

**08CVW00063** m CIRCUITO MONOFÁSICO CON DOS CONDUCTORES DE 1,5 mm2
Precio: 4.65
Circuito monofásico, instalado con cable de cobre de dos conductores de 1,5 mm2 de sección nominal, aislado con tubo de PVC rígido de 13 mm de diámetro y 1 mm de pared, en montaje superficial, incluso p.p. de cajas de derivación, grapas, piezas especiales y ayudas de albañilería. Medida la longitud ejecutada.

| Código | Ud | Descripción | Rendimiento | Precio | Importe |
|---|---|---|---|---|---|
| TO01800 | h | OF. 1ª ELECTRICISTA | 0.1 | 19.85 | 1.99 |
| TP00100 | h | PEÓN ESPECIAL | 0.02 | 18.9 | 0.38 |
| IE01900 | m | CABLE COBRE 1x1,5 mm2 H07V-K | 2 | 0.52 | 1.04 |
| IE12500 | m | TUBO PVC RIGIDO DIÁM. 13 mm | 1.01 | 0.81 | 0.82 |
| WW00300 | u | MATERIAL COMPLEMENTARIO O PZAS. ESPECIALES | 0.6 | 0.55 | 0.33 |
| WW00400 | u | PEQUEÑO MATERIAL | 0.3 | 0.3 | 0.09 |
|  |  | Total |  |  | 4.65 |

##### 08CW Varios

###### 08CWW Varios

**08CWW00009** m CALORIF. COQUILLA E/ELAST. CAUCHO/VINILO DIÁM. 22 mm ESP. 9 mm
Precio: 3.48
Calorifugado de tubería con coquilla aislante de espuma elastómera de caucho/vinilo, con coef. cond. term. 0,028 W/mºC, a 20ºC, de 22 mm de diámetro interior y 9 mm de espesor, incluso pequeño material y montaje. Medida la longitud ejecutada.

| Código | Ud | Descripción | Rendimiento | Precio | Importe |
|---|---|---|---|---|---|
| ATC00400 | h | CUADRILLA FORMADA POR OFICIAL 1ª INSTALADOR Y AYUDANTE | 0.05 | 38.89 | 1.94 |
| XT06200 | m | COQUILLA CAUCHO-VINILO 0,028 W/mºC 22x9 mm | 1.01 | 1.41 | 1.42 |
| WW00400 | u | PEQUEÑO MATERIAL | 0.4 | 0.3 | 0.12 |
|  |  | Total |  |  | 3.48 |

**08CWW00025** m CALORIF. COQUILLA E/ELAST. CAUCHO/VINILO DIÁM. 48 mm ESP. 13 mm
Precio: 5.91
Calorifugado de tubería con coquilla aislante de espuma elastómera de caucho/vinilo, con coef. cond. term. 0,028 W/mºC, a 20ºC, de 48 mm de diámetro interior y 13 mm de espesor, incluso pequeño material y montaje. Medida la longitud ejecutada.

| Código | Ud | Descripción | Rendimiento | Precio | Importe |
|---|---|---|---|---|---|
| ATC00400 | h | CUADRILLA FORMADA POR OFICIAL 1ª INSTALADOR Y AYUDANTE | 0.05 | 38.89 | 1.94 |
| XT07500 | m | COQUILLA ESP. ELAST. CAUCHO/VINILO 0,028 W/mk 48x13 mm | 1.01 | 3.75 | 3.79 |
| WW00400 | u | PEQUEÑO MATERIAL | 0.6 | 0.3 | 0.18 |
|  |  | Total |  |  | 5.91 |

**08CWW00035** m CALORIF. COQUILLA E/ELAST. CAUCHO/VINILO DIÁM. 60 mm ESP. 19 mm
Precio: 10.4
Calorifugado de tubería con coquilla aislante de espuma elastómera de caucho/vinilo, con coef. cond. term. 0,028 W/mºC, a 20ºC, de 60 mm de diámetro interior y 19 mm de espesor, incluso pequeño material y montaje. Medida la longitud ejecutada.

| Código | Ud | Descripción | Rendimiento | Precio | Importe |
|---|---|---|---|---|---|
| ATC00400 | h | CUADRILLA FORMADA POR OFICIAL 1ª INSTALADOR Y AYUDANTE | 0.06 | 38.89 | 2.33 |
| XT07900 | m | COQUILLA ESP. ELAST. CAUCHO/VINILO 0,028 W/mk 60x19 mm | 1.01 | 7.75 | 7.83 |
| WW00400 | u | PEQUEÑO MATERIAL | 0.8 | 0.3 | 0.24 |
|  |  | Total |  |  | 10.4 |

**08CWW00036** m CALORIF. COQUILLA E/ELAST. CAUCHO/VINILO DIÁM. 76 mm ESP. 19 mm
Precio: 12.32
Calorifugado de tubería con coquilla aislante de espuma elastómera de caucho/vinilo, con coef. cond. term. 0,028 W/mºC, a 20ºC, de 76 mm de diámetro interior y 19 mm de espesor, incluso pequeño material y montaje. Medida la longitud ejecutada.

| Código | Ud | Descripción | Rendimiento | Precio | Importe |
|---|---|---|---|---|---|
| ATC00400 | h | CUADRILLA FORMADA POR OFICIAL 1ª INSTALADOR Y AYUDANTE | 0.06 | 38.89 | 2.33 |
| XT08100 | m | COQUILLA ESP. ELAST. CAUCHO/VINILO 0,028 W/mk 76x19 mm | 1.01 | 9.59 | 9.69 |
| WW00400 | u | PEQUEÑO MATERIAL | 1 | 0.3 | 0.30 |
|  |  | Total |  |  | 12.32 |

**08CWW00070** m CALORIF. EXT. COQ. E/ELAST. CAUCHO/VINILO DIÁM. 89 mm ESP. 13 mm
Precio: 13.2
Calorifugado de tubería colocada en montaje superficial y al exterior, con coquilla aislante de espuma elastómera de caucho/vinilo, con coef. cond. term. 0,028 W/mºC, a 20ºC, de 89 mm de diámetro interior y 13 mm de espesor, pintada con dos manos de esmalte de polietileno clorosulfonado, incluso pequeño material y montaje. Medida la longitud ejecutada.

| Código | Ud | Descripción | Rendimiento | Precio | Importe |
|---|---|---|---|---|---|
| ATC00400 | h | CUADRILLA FORMADA POR OFICIAL 1ª INSTALADOR Y AYUDANTE | 0.12 | 38.89 | 4.67 |
| XI00600 | kg | ESMALTE DE POLIETILENO CLOROSULFONADO | 0.056 | 10.8 | 0.60 |
| XT08200 | m | COQUILLA ESP. ELAST. CAUCHO/VINILO 0,028 W/mk 89x13 mm | 1.01 | 7.55 | 7.63 |
| WW00400 | u | PEQUEÑO MATERIAL | 1 | 0.3 | 0.30 |
|  |  | Total |  |  | 13.2 |

**08CWW00076** m CALORIF. EXT. COQ. E/ELAST. CAUCHO/VINILO DIÁM. 101 mm ESP. 13 m
Precio: 16.12
Calorifugado de tubería colocada en montaje superficial y al exterior, con coquilla aislante de espuma elastómera de caucho/vinilo, con coef. cond. term. 0,028 W/mºC, a 20ºC, de 101 mm de diámetro interior y 13 mm de espesor, pintada con dos manos de esmalte de polietileno clorosulfonado, incluso pequeño material y montaje. Medida la longitud ejecutada.

| Código | Ud | Descripción | Rendimiento | Precio | Importe |
|---|---|---|---|---|---|
| ATC00400 | h | CUADRILLA FORMADA POR OFICIAL 1ª INSTALADOR Y AYUDANTE | 0.15 | 38.89 | 5.83 |
| XI00600 | kg | ESMALTE DE POLIETILENO CLOROSULFONADO | 0.066 | 10.8 | 0.71 |
| XT08400 | m | COQUILLA ESP. ELAST. CAUCHO/VINILO 0,028 W/mk101x13 mm | 1.01 | 9.19 | 9.28 |
| WW00400 | u | PEQUEÑO MATERIAL | 1 | 0.3 | 0.30 |
|  |  | Total |  |  | 16.12 |

**08CWW00080** m CALORIF. EXT. COQ. E/ELAST. CAUCHO/VINILO DIÁM. 76 mm ESP. 19 mm
Precio: 15.21
Calorifugado de tubería colocada en montaje superficial y al exterior, con coquilla aislante de espuma elastómera de caucho/vinilo, con coef. cond. term. 0,028 W/mºC, a 20ºC, de 76 mm de diámetro interior y 19 mm de espesor, pintada con dos manos de esmalte de polietileno clorosulfonado, incluso pequeño material y montaje. Medida la longitud ejecutada.

| Código | Ud | Descripción | Rendimiento | Precio | Importe |
|---|---|---|---|---|---|
| ATC00400 | h | CUADRILLA FORMADA POR OFICIAL 1ª INSTALADOR Y AYUDANTE | 0.12 | 38.89 | 4.67 |
| XI00600 | kg | ESMALTE DE POLIETILENO CLOROSULFONADO | 0.051 | 10.8 | 0.55 |
| XT08100 | m | COQUILLA ESP. ELAST. CAUCHO/VINILO 0,028 W/mk 76x19 mm | 1.01 | 9.59 | 9.69 |
| WW00400 | u | PEQUEÑO MATERIAL | 1 | 0.3 | 0.30 |
|  |  | Total |  |  | 15.21 |

**08CWW00081** m CALORIF. EXT. COQ. E/ELAST. CAUCHO/VINILO DIÁM. 89 mm ESP. 19 mm
Precio: 17.01
Calorifugado de tubería colocada en montaje superficial y al exterior, con coquilla aislante de espuma elastómera de caucho/vinilo, con coef. cond. term. 0,028 W/mºC, a 20ºC, de 89 mm de diámetro interior y 19 mm de espesor, pintada con dos manos de esmalte de polietileno clorosulfonado, incluso pequeño material y montaje. Medida la longitud ejecutada.

| Código | Ud | Descripción | Rendimiento | Precio | Importe |
|---|---|---|---|---|---|
| ATC00400 | h | CUADRILLA FORMADA POR OFICIAL 1ª INSTALADOR Y AYUDANTE | 0.12 | 38.89 | 4.67 |
| XI00600 | kg | ESMALTE DE POLIETILENO CLOROSULFONADO | 0.056 | 10.8 | 0.60 |
| XT08300 | m | COQUILLA ESP. ELAST. CAUCHO/VINILO 0,028 W/mk 89x19 mm | 1.01 | 11.33 | 11.44 |
| WW00400 | u | PEQUEÑO MATERIAL | 1 | 0.3 | 0.30 |
|  |  | Total |  |  | 17.01 |

**08CWW00110** m CALORIF. COQUILLA FIBRA VIDRIO DIÁM. 34 mm ESP. 30 mm
Precio: 7.4
Calorifugado de tubería con coquilla aislante de fibra de vidrio recubierta con papel kraff de aluminio, con coef. cond. term. 0,040 W/mºC, a 20ºC, de 34 mm de diámetro interior y 30 mm de espesor, incluso pequeño material. Medida la longitud ejecutada.

| Código | Ud | Descripción | Rendimiento | Precio | Importe |
|---|---|---|---|---|---|
| ATC00400 | h | CUADRILLA FORMADA POR OFICIAL 1ª INSTALADOR Y AYUDANTE | 0.01 | 38.89 | 0.39 |
| XT02100 | m | COQUILLA FIB. VIDR. CON PAPEL KRAFF ALUM. DIÁM. 34 mm ESP. 30 mm | 1.01 | 6.64 | 6.71 |
| WW00400 | u | PEQUEÑO MATERIAL | 1 | 0.3 | 0.30 |
|  |  | Total |  |  | 7.4 |

**08CWW00112** m CALORIF. COQUILLA FIBRA VIDRIO DIÁM. 48 mm ESP. 30 mm
Precio: 8.57
Calorifugado de tubería con coquilla aislante de fibra de vidrio recubierta con papel kraff de aluminio, con coef. cond. term. 0,040 W/mºC,a 20ºC, de 48 mm de diámetro interior y 30 mm de espesor, incluso pequeño material. Medida la longitud ejecutada.

| Código | Ud | Descripción | Rendimiento | Precio | Importe |
|---|---|---|---|---|---|
| ATC00400 | h | CUADRILLA FORMADA POR OFICIAL 1ª INSTALADOR Y AYUDANTE | 0.02 | 38.89 | 0.78 |
| XT02500 | m | COQUILLA FIB. VIDR. CON PAPEL KRAFF ALUM. DIÁM. 48 mm ESP. 30 mm | 1.01 | 7.42 | 7.49 |
| WW00400 | u | PEQUEÑO MATERIAL | 1 | 0.3 | 0.30 |
|  |  | Total |  |  | 8.57 |

**08CWW00114** m CALORIF. COQUILLA FIBRA VIDRIO DIÁM. 76 mm ESP. 30 mm
Precio: 8.76
Calorifugado de tubería con coquilla aislante de fibra de vidrio recubierta con papel kraff de aluminio, con coef. cond. term. 0,040 W/mºC, a 20ºC, de 76 mm diámetro interior y 30 mm de espesor, incluso pequeño material. Medida la longitud ejecutada.

| Código | Ud | Descripción | Rendimiento | Precio | Importe |
|---|---|---|---|---|---|
| ATC00400 | h | CUADRILLA FORMADA POR OFICIAL 1ª INSTALADOR Y AYUDANTE | 0.02 | 38.89 | 0.78 |
| XT02900 | m | COQUILLA FIB. VIDR. CON PAPEL KRAFF ALUM. DIÁM. 76 mm ESP. 30 mm | 1.01 | 7.6 | 7.68 |
| WW00400 | u | PEQUEÑO MATERIAL | 1 | 0.3 | 0.30 |
|  |  | Total |  |  | 8.76 |

**08CWW00126** m CALORIF. COQUILLA FIBRA VIDRIO DIÁM. 89 mm ESP. 40 mm
Precio: 10.11
Calorifugado de tubería con coquilla aislante de fibra de vidrio recubierta con papel kraff de aluminio, con coef. cond. term. 0,040 W/mºC, a 20ºC, de 89 mm diámetro interior y 40 mm de espesor, incluso pequeño material. Medida la longitud ejecutada.

| Código | Ud | Descripción | Rendimiento | Precio | Importe |
|---|---|---|---|---|---|
| ATC00400 | h | CUADRILLA FORMADA POR OFICIAL 1ª INSTALADOR Y AYUDANTE | 0.03 | 38.89 | 1.17 |
| XT03200 | m | COQUILLA FIB. VIDR. CON PAPEL KRAFF ALUM. DIÁM. 89 mm ESP. 40 mm | 1.01 | 8.55 | 8.64 |
| WW00400 | u | PEQUEÑO MATERIAL | 1 | 0.3 | 0.30 |
|  |  | Total |  |  | 10.11 |

**08CWW00153** m CALORIF. EXT. COQ. FIBRA VIDRIO DIÁM. 34 mm ESP. 40 mm. ALUM.
Precio: 17.08
Calorifugado de tubería colocada al exterior en montaje superficial, con coquilla aislante de fibra de vidrio, con coef. cond. term. 0,040 W/mºC, a 20ºC, de 34 mm diámetro interior y 40 mm de espesor, protegida con funda de chapa de aluminio de 0,6 mm de espesor, cerrada mediante plegado y engatillado, incluso p.p. de piezas especiales, pequeño material y montaje. Medida la longitud ejecutada.

| Código | Ud | Descripción | Rendimiento | Precio | Importe |
|---|---|---|---|---|---|
| ATC00400 | h | CUADRILLA FORMADA POR OFICIAL 1ª INSTALADOR Y AYUDANTE | 0.15 | 38.89 | 5.83 |
| QP01200 | m2 | CHAPA DE ALUMINIO LISA 0,60 mm ESPESOR | 0.404 | 7.96 | 3.22 |
| XT04000 | m | COQUILLA FIBRA VIDRIO DIÁM. 34 mm ESPESOR 40 mm | 1.01 | 4.09 | 4.13 |
| WW00300 | u | MATERIAL COMPLEMENTARIO O PZAS. ESPECIALES | 6 | 0.55 | 3.30 |
| WW00400 | u | PEQUEÑO MATERIAL | 2 | 0.3 | 0.60 |
|  |  | Total |  |  | 17.08 |

**08CWW00155** m CALORIF. EXT. COQ. FIBRA VIDRIO DIÁM. 48 mm ESP. 40 mm
Precio: 18.53
Calorifugado de tubería colocada al exterior en montaje superficial, con coquilla aislante de fibra de vidrio, con coef. cond. term. 0,040 W/mºC, a 20ºC, de 48 mm diámetro interior y 40 mm de espesor, protegida con funda de chapa de aluminio de 0,6 mm de espesor, cerrada mediante plegado y engatillado, incluso p.p. de piezas especiales, pequeño material y montaje. Medida la longitud ejecutada.

| Código | Ud | Descripción | Rendimiento | Precio | Importe |
|---|---|---|---|---|---|
| ATC00400 | h | CUADRILLA FORMADA POR OFICIAL 1ª INSTALADOR Y AYUDANTE | 0.15 | 38.89 | 5.83 |
| QP01200 | m2 | CHAPA DE ALUMINIO LISA 0,60 mm ESPESOR | 0.455 | 7.96 | 3.62 |
| XT04500 | m | COQUILLA FIBRA VIDRIO DIÁM. 48 mm ESPESOR 40 mm | 1.01 | 4.85 | 4.90 |
| WW00300 | u | MATERIAL COMPLEMENTARIO O PZAS. ESPECIALES | 6.5 | 0.55 | 3.58 |
| WW00400 | u | PEQUEÑO MATERIAL | 2 | 0.3 | 0.60 |
|  |  | Total |  |  | 18.53 |

**08CWW00159** m CALORIF. EXT. COQ. FIBRA VIDRIO DIÁM. 114 mm ESP. 40 mm
Precio: 22.33
Calorifugado de tubería colocada al exterior en montaje superficial, con coquilla aislante de fibra de vidrio, con coef. cond. term. 0,040 W/mºC, a 20ºC, de 60 mm diámetro interior y 40 mm de espesor, protegida con funda de chapa de aluminio de 0,6 mm de espesor, cerrada mediante plegado y engatillado, incluso p.p. de piezas especiales, pequeño material y montaje. Medida la longitud ejecutada.

| Código | Ud | Descripción | Rendimiento | Precio | Importe |
|---|---|---|---|---|---|
| ATC00400 | h | CUADRILLA FORMADA POR OFICIAL 1ª INSTALADOR Y AYUDANTE | 0.18 | 38.89 | 7.00 |
| QP01200 | m2 | CHAPA DE ALUMINIO LISA 0,60 mm ESPESOR | 0.657 | 7.96 | 5.23 |
| XT04700 | m | COQUILLA FIBRA VIDRIO DIÁM. 60 mm ESPESOR 40 mm | 1.01 | 5.32 | 5.37 |
| WW00300 | u | MATERIAL COMPLEMENTARIO O PZAS. ESPECIALES | 7.5 | 0.55 | 4.13 |
| WW00400 | u | PEQUEÑO MATERIAL | 2 | 0.3 | 0.60 |
|  |  | Total |  |  | 22.33 |

**08CWW00167** m CALORIF. EXT. COQ. FIBRA VIDRIO DIÁM. 76 mm ESP. 50 mm
Precio: 24.48
Calorifugado de tubería colocada al exterior en montaje superficial, con coquilla aislante de fibra de vidrio, con coef. cond. term. 0,040 W/mºC, a 20ºC, de 76 mm diámetro interior y 50 mm de espesor, protegida con funda de chapa de aluminio de 0,6 mm de espesor, cerrada mediante plegado y engatillado, incluso p.p. de piezas especiales, pequeño material y montaje. Medida la longitud ejecutada.

| Código | Ud | Descripción | Rendimiento | Precio | Importe |
|---|---|---|---|---|---|
| ATC00400 | h | CUADRILLA FORMADA POR OFICIAL 1ª INSTALADOR Y AYUDANTE | 0.17 | 38.89 | 6.61 |
| QP01200 | m2 | CHAPA DE ALUMINIO LISA 0,60 mm ESPESOR | 0.606 | 7.96 | 4.82 |
| XT05100 | m | COQUILLA FIBRA VIDRIO DIÁM. 76 mm ESPESOR 50 mm | 1.01 | 8.41 | 8.49 |
| WW00300 | u | MATERIAL COMPLEMENTARIO O PZAS. ESPECIALES | 7.2 | 0.55 | 3.96 |
| WW00400 | u | PEQUEÑO MATERIAL | 2 | 0.3 | 0.60 |
|  |  | Total |  |  | 24.48 |

**08CWW00175** m CALORIF. EXT. COQ. FIBRA VIDRIO DIÁM. 114 mm ESP. 60 mm
Precio: 32.09
Calorifugado de tubería colocada al exterior en montaje superficial, con coquilla aislante de fibra de vidrio, con coef. cond. term. 0.040 W/mºC, a 20ºC, de 114 mm diámetro interior y 60 mm de espesor, protegida con funda de chapa de aluminio de 0,8 mm de espesor, cerrada mediante plegado y engatillado, incluso p.p. de piezas especiales, pequeño material y montaje. Medida la longitud ejecutada.

| Código | Ud | Descripción | Rendimiento | Precio | Importe |
|---|---|---|---|---|---|
| ATC00400 | h | CUADRILLA FORMADA POR OFICIAL 1ª INSTALADOR Y AYUDANTE | 0.2 | 38.89 | 7.78 |
| QP01300 | m2 | CHAPA DE ALUMINIO LISA 0,80 mm ESPESOR | 0.808 | 8.72 | 7.05 |
| XT05800 | m | COQUILLA FIBRA VIDRIO DIÁM. 114 mm ESPESOR 60 mm | 1.01 | 11.3 | 11.41 |
| WW00300 | u | MATERIAL COMPLEMENTARIO O PZAS. ESPECIALES | 9 | 0.55 | 4.95 |
| WW00400 | u | PEQUEÑO MATERIAL | 3 | 0.3 | 0.90 |
|  |  | Total |  |  | 32.09 |

**08CWW00215** m CALORIF. COQUILLA E/ELAST. POLIETILENO DIAM 28 mm ESP. 20 mm
Precio: 4.1
Calorifugado de tubería con coquilla aislante de espuma elastómera de polietileno con coef. cond. term. 0,040 W/mºC, de 28 mm de diámetro interior y 20 mm de espesor, incluso pequeño material. Medida la longitud ejecutada.

| Código | Ud | Descripción | Rendimiento | Precio | Importe |
|---|---|---|---|---|---|
| ATC00400 | h | CUADRILLA FORMADA POR OFICIAL 1ª INSTALADOR Y AYUDANTE | 0.05 | 38.89 | 1.94 |
| XT08700 | m | COQUILLA ESP. ELAST. POLIET. 0,040 W/mk 28x20 mm DIÁM. x ESP. | 1.01 | 1.96 | 1.98 |
| WW00400 | u | PEQUEÑO MATERIAL | 0.6 | 0.3 | 0.18 |
|  |  | Total |  |  | 4.1 |

**08CWW00217** m CALORIF. COQUILLA E/ELAST.POLIETILENO DIÁM. 48 mm ESP. 30 mm
Precio: 7.89
Calorifugado de tubería con coquilla aislante de espuma elastómera de polietileno con coef. cond. term. 0,040 W/mºC, de 48 mm de diámetro interior y 30 mm de espesor, incluso pequeño material. Medida la longitud ejecutada.

| Código | Ud | Descripción | Rendimiento | Precio | Importe |
|---|---|---|---|---|---|
| ATC00400 | h | CUADRILLA FORMADA POR OFICIAL 1ª INSTALADOR Y AYUDANTE | 0.05 | 38.89 | 1.94 |
| XT09300 | m | COQUILLA ESP. ELAST. POLIET. 0,040 W/mk 48x30 mm DIÁM. x ESP. | 1.01 | 5.65 | 5.71 |
| WW00400 | u | PEQUEÑO MATERIAL | 0.8 | 0.3 | 0.24 |
|  |  | Total |  |  | 7.89 |

**08CWW00246** m CALORIF. EXT. COQ. E/ELAST. POLIVINILO DIÁM. 76 mm ESP. 20 mm
Precio: 11.38
Calorifugado de tubería colocada al exterior en montaje superficial, con coquilla aislante de espuma elastómera de polivinilo, con coef. cond. term. 0,040 W/mºC, de 76 mm de diámetro y 20 mm de espesor, protegida con dos manos de esmalte de polietileno clorosulfonado, incluso pequeño material. Medida la longitud ejecutada.

| Código | Ud | Descripción | Rendimiento | Precio | Importe |
|---|---|---|---|---|---|
| ATC00400 | h | CUADRILLA FORMADA POR OFICIAL 1ª INSTALADOR Y AYUDANTE | 0.12 | 38.89 | 4.67 |
| XI00600 | kg | ESMALTE DE POLIETILENO CLOROSULFONADO | 0.051 | 10.8 | 0.55 |
| XT01200 | m | COQUILLA ESP. ELAST. POLIET. 0,040 W/mºC 76x20 mm DIÁM. x ESP. | 1.01 | 5.8 | 5.86 |
| WW00400 | u | PEQUEÑO MATERIAL | 1 | 0.3 | 0.30 |
|  |  | Total |  |  | 11.38 |

#### 08E ELÉCTRICAS (05/01/2008)

##### 08EA Acometidas

###### 08EAA Acometidas

**08EAA00001** u ACOMETIDA DE ELECTRICIDAD UNA VIVIENDA
Precio: 285.78
Acometida de electricidad para una vivienda, desde el punto de toma hasta la caja general de protección, realizada según normas e instrucciones de la compañía suministradora, incluso ayudas de albañilería. Medida la cantidad ejecutada.

| Código | Ud | Descripción | Rendimiento | Precio | Importe |
|---|---|---|---|---|---|
| IE13400 | u | ACOMETIDA ELECTRICA UNA VIVIENDA S/NORMA | 1 | 285.78 | 285.78 |
|  |  | Total |  |  | 285.78 |

**08EAA00002** u ACOMETIDA DE ELECTRICIDAD UN BLOQUE
Precio: 1428.94
Acometida de electricidad para un bloque, desde el punto de toma hasta la caja general de protección, realizada según normas e instrucciones de la compañía suministradora, incluso ayudas de albañilería. Medida la cantidad ejecutada.

| Código | Ud | Descripción | Rendimiento | Precio | Importe |
|---|---|---|---|---|---|
| IE13450 | u | ACOMETIDA ELECTRICA UN BLOQUE S/NORMA | 1 | 1428.94 | 1428.94 |
|  |  | Total |  |  | 1428.94 |

###### 08EAW Varios

**08EAW00010** m CANALIZACIÓN ACOMETIDA
Precio: 119.05
Canalización para conducción eléctrica de Baja Tensión desde arqueta de salida del Centro de Transformación hasta arqueta de entrada al Edificio, de 1.50m de profundidad y 0.90m de anchura, compuesta por 6 tubos de PEAD de doble pared DN250 tipo 450N bajo prisma de hormigón en masa HM-20 de 0.90x0.80m, capa de tierra de 0.70m de altura compacatada cada 20cm al 95%proctor modificado y cintas de señalización de PE. Incluso p.p. de arquetas según planos, excavación de tierras con medios mecánicos, relleno con material excavado y carga y transporte de sobrantes a vertedero autorizado, incluso canon de vertido, material complementario, piezas especiales y ayudas de albañilería; construida según REBT. Medida la longitud ejecutada

| Código | Ud | Descripción | Rendimiento | Precio | Importe |
|---|---|---|---|---|---|
| 02RRM00001 | m3 | RELLENO CON TIERRAS REALIZADO CON MEDIOS MECÁNICOS | 0.468 | 0.84 | 0.39 |
| 03HMM00002 | m3 | HORMIGÓN EN MASA HM-20/P/40/I EN CIMIENTOS | 0.52 | 67.52 | 35.11 |
| 02TMM00022 | m3 | TRANSPORTE TIERRAS, ENTRE 5 Y 10 km CARGA M. MECÁNICOS | 1.287 | 4.32 | 5.56 |
| 02ZMM00002 | m3 | EXC. ZANJAS, TIERRAS C. MEDIA, M. MECÁNICOS, PROF. MÁX. 4 m | 1.35 | 4.88 | 6.59 |
| UE06000 | m | CINTA DE PE PARA SEÑALIZACIÓN DE CANALIZACIÓN ELÉCTRICA | 4 | 0.25 | 1.00 |
| UE06250 | m | TUBERÍA PEAD DIÁM. 250mm DOBLE PARED TIPO 450N PARA COND. CABLES | 6.18 | 7.28 | 44.99 |
| TO01800 | h | OF. 1ª ELECTRICISTA | 0.5 | 19.85 | 9.93 |
| TP00100 | h | PEÓN ESPECIAL | 0.5 | 18.9 | 9.45 |
| WW00300 | u | MATERIAL COMPLEMENTARIO O PZAS. ESPECIALES | 4 | 0.55 | 2.20 |
| WW00400 | u | PEQUEÑO MATERIAL | 6 | 0.3 | 1.80 |
| ET00200 | m3 | CANON GESTION DE TIERRAS | 0.9 | 2.25 | 2.03 |
|  |  | Total |  |  | 119.05 |

**08EAW00015** m ACOMETIDA MT DE TRANSFORMADOR A RED GENERAL
Precio: 1750
Conexíon de nuevo centro de transoformación a anillo de media tensión existente, realizada según normas e instrucciones de la compañía suministradora, incluso ayudas de albañilería. Medida la unidad ejecutada

| Código | Ud | Descripción | Rendimiento | Precio | Importe |
|---|---|---|---|---|---|
| IE13475 | u | ACOMETIDA ELECTRICA MT PARA CT S/NORMA | 1 | 1750 | 1750.00 |
|  |  | Total |  |  | 1750 |

##### 08EC Circuitos

###### 08ECC Circuitos

**08ECC00001** m CIRCUITO DE ALUMBRADO 3x1,5 mm2
Precio: 4.13
Circuito de alumbrado, instalado con cable de cobre de tres conductores H07V-K de 1,5 mm2 de sección nominal, empotrado y aislado con tubo de PVC flexible de 13 mm de diámetro, incluso p.p. de cajas de derivación y ayudas de albañilería; construido según REBT. Medida la longitud ejecutada desde la caja de protección hasta la caja de registro del ultimo recinto suministrado.

| Código | Ud | Descripción | Rendimiento | Precio | Importe |
|---|---|---|---|---|---|
| ATC00100 | h | CUADRILLA ALBAÑILERÍA, FORMADA POR OFICIAL 1ª Y PEÓN ESP. | 0.03 | 38.75 | 1.16 |
| TO01800 | h | OF. 1ª ELECTRICISTA | 0.046 | 19.85 | 0.91 |
| IE01900 | m | CABLE COBRE 1x1,5 mm2 H07V-K | 3.03 | 0.52 | 1.58 |
| IE11900 | m | TUBO PVC FLEXIBLE CORRUGADO DIÁM. 13 mm | 1.01 | 0.16 | 0.16 |
| WW00300 | u | MATERIAL COMPLEMENTARIO O PZAS. ESPECIALES | 0.3 | 0.55 | 0.17 |
| WW00400 | u | PEQUEÑO MATERIAL | 0.5 | 0.3 | 0.15 |
|  |  | Total |  |  | 4.13 |

**08ECC00002** m CIRCUITO DE OTROS USOS 3x2,5 mm2
Precio: 5.06
Circuito de otros usos, instalado con cable de cobre de tres conductores H07V-K de 2,5 mm2 de sección nominal, empotrado y aislado con tubo de PVC flexible de 13 mm de diámetro, incluso p.p. de cajas de derivación y ayudas de albañilería; construido según REBT. Medida la longitud ejecutada desde la caja de protección hasta la caja de registro del ultimo recinto suministrado.

| Código | Ud | Descripción | Rendimiento | Precio | Importe |
|---|---|---|---|---|---|
| ATC00100 | h | CUADRILLA ALBAÑILERÍA, FORMADA POR OFICIAL 1ª Y PEÓN ESP. | 0.03 | 38.75 | 1.16 |
| TO01800 | h | OF. 1ª ELECTRICISTA | 0.046 | 19.85 | 0.91 |
| IE02000 | m | CABLE COBRE 1x2,5 mm2 H07V-K | 3.03 | 0.83 | 2.51 |
| IE11900 | m | TUBO PVC FLEXIBLE CORRUGADO DIÁM. 13 mm | 1.01 | 0.16 | 0.16 |
| WW00300 | u | MATERIAL COMPLEMENTARIO O PZAS. ESPECIALES | 0.3 | 0.55 | 0.17 |
| WW00400 | u | PEQUEÑO MATERIAL | 0.5 | 0.3 | 0.15 |
|  |  | Total |  |  | 5.06 |

**08ECC00003** m CIRCUITO LAVADORA, LAVAVAJILLAS, ETC. 3x4 mm2
Precio: 6.48
Circuito de lavadora, lavavajillas, etc. instalado con cable de cobre de tres conductores H07V-K de 4 mm2 de sección nominal, empotrado y aislado con tubo de PVC flexible de 16 mm de diámetro, incluso p.p. de cajas de derivación y ayudas de albañilería; construido según REBT. Medida la longitud ejecutada desde la caja de protección hasta la caja de registro del ultimo recinto suministrado.

| Código | Ud | Descripción | Rendimiento | Precio | Importe |
|---|---|---|---|---|---|
| ATC00100 | h | CUADRILLA ALBAÑILERÍA, FORMADA POR OFICIAL 1ª Y PEÓN ESP. | 0.03 | 38.75 | 1.16 |
| TO01800 | h | OF. 1ª ELECTRICISTA | 0.046 | 19.85 | 0.91 |
| IE02100 | m | CABLE COBRE 1x4 mm2 H07V-K | 3.03 | 1.28 | 3.88 |
| IE12000 | m | TUBO PVC FLEXIBLE CORRUGADO DIÁM. 16 mm | 1.01 | 0.21 | 0.21 |
| WW00300 | u | MATERIAL COMPLEMENTARIO O PZAS. ESPECIALES | 0.3 | 0.55 | 0.17 |
| WW00400 | u | PEQUEÑO MATERIAL | 0.5 | 0.3 | 0.15 |
|  |  | Total |  |  | 6.48 |

**08ECC00004** m CIRCUITO PARA COCINA 3x6 mm2
Precio: 8.49
Circuito para cocina instalado con cable de cobre de tres conductores H07V-K de 6 mm2 de sección nominal, empotrado y aislado con tubo de PVC flexible de 23 mm de diámetro, incluso p.p. de cajas de derivación y ayudas de albañilería construido según REBT. Medida la longitud ejecutada desde la caja de protección hasta la caja de registro del ultimo recinto suministrado.

| Código | Ud | Descripción | Rendimiento | Precio | Importe |
|---|---|---|---|---|---|
| ATC00100 | h | CUADRILLA ALBAÑILERÍA, FORMADA POR OFICIAL 1ª Y PEÓN ESP. | 0.03 | 38.75 | 1.16 |
| TO01800 | h | OF. 1ª ELECTRICISTA | 0.046 | 19.85 | 0.91 |
| IE02200 | m | CABLE COBRE 1x6 mm2 H07V-K | 3.03 | 1.91 | 5.79 |
| IE12100 | m | TUBO PVC FLEXIBLE CORRUGADO DIÁM. 23 mm | 1.01 | 0.31 | 0.31 |
| WW00300 | u | MATERIAL COMPLEMENTARIO O PZAS. ESPECIALES | 0.3 | 0.55 | 0.17 |
| WW00400 | u | PEQUEÑO MATERIAL | 0.5 | 0.3 | 0.15 |
|  |  | Total |  |  | 8.49 |

**08ECC00005** m CIRCUITO PARA CLIMATIZACION 4x6 mm2
Precio: 10.46
Circuito para climatización instalado con cable de cobre de cuatro conductores H07V-K de 6 mm2 de sección nominal, empotrado y aislado con tubo de PVC flexible de 23 mm de diámetro, incluso p.p. de cajas de derivación y ayudas de albañilería; construido según REBT. Medida la longitud ejecutada desde la caja de protección hasta la caja de registro del ultimo recinto suministrado.

| Código | Ud | Descripción | Rendimiento | Precio | Importe |
|---|---|---|---|---|---|
| ATC00100 | h | CUADRILLA ALBAÑILERÍA, FORMADA POR OFICIAL 1ª Y PEÓN ESP. | 0.03 | 38.75 | 1.16 |
| TO01800 | h | OF. 1ª ELECTRICISTA | 0.048 | 19.85 | 0.95 |
| IE02200 | m | CABLE COBRE 1x6 mm2 H07V-K | 4.04 | 1.91 | 7.72 |
| IE12100 | m | TUBO PVC FLEXIBLE CORRUGADO DIÁM. 23 mm | 1.01 | 0.31 | 0.31 |
| WW00300 | u | MATERIAL COMPLEMENTARIO O PZAS. ESPECIALES | 0.3 | 0.55 | 0.17 |
| WW00400 | u | PEQUEÑO MATERIAL | 0.5 | 0.3 | 0.15 |
|  |  | Total |  |  | 10.46 |

**08ECC00102** m CIRCUITO MONOFÁSICO 3x1,5 mm2 EMPOTRADO
Precio: 4.13
Circuito monofásico,instalado con cable de cobre de tres conductores H07V-K de 1,5 mm2 de sección nominal mínima, empotrado y aislado con tubo de PVC flexible de 13 mm de diámetro, incluso p.p. de cajas de derivación y ayudas de albañilería; construido según REBT. Medida la longitud ejecutada desde la caja de mando y protección REBT hasta la caja de registro del ultimo recinto suministrado.

| Código | Ud | Descripción | Rendimiento | Precio | Importe |
|---|---|---|---|---|---|
| ATC00100 | h | CUADRILLA ALBAÑILERÍA, FORMADA POR OFICIAL 1ª Y PEÓN ESP. | 0.03 | 38.75 | 1.16 |
| TO01800 | h | OF. 1ª ELECTRICISTA | 0.046 | 19.85 | 0.91 |
| IE01900 | m | CABLE COBRE 1x1,5 mm2 H07V-K | 3.03 | 0.52 | 1.58 |
| IE11900 | m | TUBO PVC FLEXIBLE CORRUGADO DIÁM. 13 mm | 1.01 | 0.16 | 0.16 |
| WW00300 | u | MATERIAL COMPLEMENTARIO O PZAS. ESPECIALES | 0.3 | 0.55 | 0.17 |
| WW00400 | u | PEQUEÑO MATERIAL | 0.5 | 0.3 | 0.15 |
|  |  | Total |  |  | 4.13 |

**08ECC00103** m CIRCUITO MONOFÁSICO 3x2,5 mm2 EMPOTRADO
Precio: 5.06
Circuito monofásico, instalado con cable de cobre de tres conductores H07V-K de 2,5 mm2 de sección nominal, empotrado y aislado con tubo de PVC flexible de 13 mm de diámetro, incluso p.p. de cajas de derivación y ayudas de albñileria; construido según REBT. Medida la longitud ejecutada desde la caja de mando y protección REBT hasta la caja de registro del ultimo recinto suministrado.

| Código | Ud | Descripción | Rendimiento | Precio | Importe |
|---|---|---|---|---|---|
| ATC00100 | h | CUADRILLA ALBAÑILERÍA, FORMADA POR OFICIAL 1ª Y PEÓN ESP. | 0.03 | 38.75 | 1.16 |
| TO01800 | h | OF. 1ª ELECTRICISTA | 0.046 | 19.85 | 0.91 |
| IE02000 | m | CABLE COBRE 1x2,5 mm2 H07V-K | 3.03 | 0.83 | 2.51 |
| IE11900 | m | TUBO PVC FLEXIBLE CORRUGADO DIÁM. 13 mm | 1.01 | 0.16 | 0.16 |
| WW00300 | u | MATERIAL COMPLEMENTARIO O PZAS. ESPECIALES | 0.3 | 0.55 | 0.17 |
| WW00400 | u | PEQUEÑO MATERIAL | 0.5 | 0.3 | 0.15 |
|  |  | Total |  |  | 5.06 |

**08ECC00104** m CIRCUITO MONOFÁSICO 3x4 mm2 EMPOTRADO
Precio: 6.48
Circuito monofásico,instalado con cable de cobre de tres conductores H07V-K de 4 mm2 de sección nominal, empotrado y aislado con tubo de PVC flexible de 16 mm de diámetro, incluso p.p. de cajas de derivación y ayudas de albañilería; construido según REBT. Medida la longitud ejecutada desde la caja de mando y protección REBT hasta la caja de registro del ultimo recinto suministrado.

| Código | Ud | Descripción | Rendimiento | Precio | Importe |
|---|---|---|---|---|---|
| ATC00100 | h | CUADRILLA ALBAÑILERÍA, FORMADA POR OFICIAL 1ª Y PEÓN ESP. | 0.03 | 38.75 | 1.16 |
| TO01800 | h | OF. 1ª ELECTRICISTA | 0.046 | 19.85 | 0.91 |
| IE02100 | m | CABLE COBRE 1x4 mm2 H07V-K | 3.03 | 1.28 | 3.88 |
| IE12000 | m | TUBO PVC FLEXIBLE CORRUGADO DIÁM. 16 mm | 1.01 | 0.21 | 0.21 |
| WW00300 | u | MATERIAL COMPLEMENTARIO O PZAS. ESPECIALES | 0.3 | 0.55 | 0.17 |
| WW00400 | u | PEQUEÑO MATERIAL | 0.5 | 0.3 | 0.15 |
|  |  | Total |  |  | 6.48 |

**08ECC00105** m CIRCUITO MONOFÁSICO 3x6 mm2 EMPOTRADO
Precio: 8.49
Circuito monofásico, instalado con cable de cobre de tres conductores H07V-K de 6 mm2 de sección nominal, empotrado y aislado con tubo de PVC flexible de 23 mm de diámetro, incluso p.p. de cajas de derivación y ayudas de albañilería; construido según REBT. Medida la longitud ejecutada desde la caja de mando y protección REBT hasta la caja de registro del ultimo recinto suministrado.

| Código | Ud | Descripción | Rendimiento | Precio | Importe |
|---|---|---|---|---|---|
| ATC00100 | h | CUADRILLA ALBAÑILERÍA, FORMADA POR OFICIAL 1ª Y PEÓN ESP. | 0.03 | 38.75 | 1.16 |
| TO01800 | h | OF. 1ª ELECTRICISTA | 0.046 | 19.85 | 0.91 |
| IE02200 | m | CABLE COBRE 1x6 mm2 H07V-K | 3.03 | 1.91 | 5.79 |
| IE12100 | m | TUBO PVC FLEXIBLE CORRUGADO DIÁM. 23 mm | 1.01 | 0.31 | 0.31 |
| WW00300 | u | MATERIAL COMPLEMENTARIO O PZAS. ESPECIALES | 0.3 | 0.55 | 0.17 |
| WW00400 | u | PEQUEÑO MATERIAL | 0.5 | 0.3 | 0.15 |
|  |  | Total |  |  | 8.49 |

**08ECC00106** m CIRCUITO MONOFÁSICO 3x10 mm2 EMPOTRADO
Precio: 13.95
Circuito monofásico, instalado con cable de cobre de tres conductores H07V-K(AS) de 10 mm2 de sección nominal, empotrado y aislado con tubo de PVC flexible de 29 mm de diámetro, incluso p.p. de cajas de derivación y ayudas de albañilería; construido según REBT. Medida la longitud ejecutada desde la caja de mando y protección REBT hasta la caja de registro del ultimo recinto suministrado.

| Código | Ud | Descripción | Rendimiento | Precio | Importe |
|---|---|---|---|---|---|
| ATC00100 | h | CUADRILLA ALBAÑILERÍA, FORMADA POR OFICIAL 1ª Y PEÓN ESP. | 0.03 | 38.75 | 1.16 |
| TO01800 | h | OF. 1ª ELECTRICISTA | 0.046 | 19.85 | 0.91 |
| IE02400 | m | CABLE COBRE 1x10 mm2 H07V-K(AS) | 3.03 | 3.67 | 11.12 |
| IE12200 | m | TUBO PVC FLEXIBLE CORRUGADO DIAN. 29 mm | 1.01 | 0.44 | 0.44 |
| WW00300 | u | MATERIAL COMPLEMENTARIO O PZAS. ESPECIALES | 0.3 | 0.55 | 0.17 |
| WW00400 | u | PEQUEÑO MATERIAL | 0.5 | 0.3 | 0.15 |
|  |  | Total |  |  | 13.95 |

**08ECC00107** m CIRCUITO MONOFÁSICO 3x16 mm2 EMPOTRADO
Precio: 19.61
Circuito monofásico,instalado con cable de cobre de tres conductores H07V-K(AS) de 16 mm2 de sección nominal, empotrado y aislado con tubo de PVC flexible de 36 mm de diámetro, incluso p.p. de cajas de derivación y ayudas de albañilería; construido según REBT. Medida la longitud ejecutada desde la caja de mando y protección REBT hasta la caja de registro del ultimo recinto suministrado.

| Código | Ud | Descripción | Rendimiento | Precio | Importe |
|---|---|---|---|---|---|
| ATC00100 | h | CUADRILLA ALBAÑILERÍA, FORMADA POR OFICIAL 1ª Y PEÓN ESP. | 0.03 | 38.75 | 1.16 |
| TO01800 | h | OF. 1ª ELECTRICISTA | 0.046 | 19.85 | 0.91 |
| IE02600 | m | CABLE COBRE 1x16 mm2 H07V-K(AS) | 3.03 | 5.49 | 16.63 |
| IE12300 | m | TUBO PVC FLEXIBLE CORRUGADO DIÁM. 36 mm | 1.01 | 0.58 | 0.59 |
| WW00300 | u | MATERIAL COMPLEMENTARIO O PZAS. ESPECIALES | 0.3 | 0.55 | 0.17 |
| WW00400 | u | PEQUEÑO MATERIAL | 0.5 | 0.3 | 0.15 |
|  |  | Total |  |  | 19.61 |

**08ECC00126** m CIRCUITO MONOFÁSICO 3x1,5 mm2 SUPERFICIE
Precio: 5.97
Circuito monofásico,instalado con cable de cobre de tres conductores H07V-K de 1,5 mm2 de sección nominal, aislado con tubo de PVC rígido de 13 mm de diámetro y 1 mm de pared, en montaje superficial, incluso p.p. de cajas de derivación, grapas, piezas especiales y ayudas de albañilería; construido según REBT. Medida la longitud ejecutada desde la caja de mando y protección REBT hasta la caja de registro del ultimo recinto suministrado.

| Código | Ud | Descripción | Rendimiento | Precio | Importe |
|---|---|---|---|---|---|
| ATC00100 | h | CUADRILLA ALBAÑILERÍA, FORMADA POR OFICIAL 1ª Y PEÓN ESP. | 0.03 | 38.75 | 1.16 |
| TO01800 | h | OF. 1ª ELECTRICISTA | 0.1 | 19.85 | 1.99 |
| IE01900 | m | CABLE COBRE 1x1,5 mm2 H07V-K | 3.03 | 0.52 | 1.58 |
| IE12500 | m | TUBO PVC RIGIDO DIÁM. 13 mm | 1.01 | 0.81 | 0.82 |
| WW00300 | u | MATERIAL COMPLEMENTARIO O PZAS. ESPECIALES | 0.6 | 0.55 | 0.33 |
| WW00400 | u | PEQUEÑO MATERIAL | 0.3 | 0.3 | 0.09 |
|  |  | Total |  |  | 5.97 |

**08ECC00127** m CIRCUITO MONOFÁSICO 3x2,5 mm2 SUPERFICIE
Precio: 6.9
Circuito monofásico,instalado con cable de cobre de tres conductores H07V-K de 2,5 mm2 de sección nominal, aislado con tubo de PVC rígido de 13 mm de diámetro y 1 mm de pared, en montaje superficial, incluso p.p. de cajas de derivación, grapas, piezas especiales y ayudas de albañilería; construido según REBT. Medida la longitud ejecutada desde la caja de mando y protección REBT hasta la caja de registro del ultimo recinto suministrado.

| Código | Ud | Descripción | Rendimiento | Precio | Importe |
|---|---|---|---|---|---|
| ATC00100 | h | CUADRILLA ALBAÑILERÍA, FORMADA POR OFICIAL 1ª Y PEÓN ESP. | 0.03 | 38.75 | 1.16 |
| TO01800 | h | OF. 1ª ELECTRICISTA | 0.1 | 19.85 | 1.99 |
| IE02000 | m | CABLE COBRE 1x2,5 mm2 H07V-K | 3.03 | 0.83 | 2.51 |
| IE12500 | m | TUBO PVC RIGIDO DIÁM. 13 mm | 1.01 | 0.81 | 0.82 |
| WW00300 | u | MATERIAL COMPLEMENTARIO O PZAS. ESPECIALES | 0.6 | 0.55 | 0.33 |
| WW00400 | u | PEQUEÑO MATERIAL | 0.3 | 0.3 | 0.09 |
|  |  | Total |  |  | 6.9 |

**08ECC00128** m CIRCUITO MONOFÁSICO 3x4 mm2 SUPERFICIE
Precio: 8.33
Circuito monofásico,instalado con cable de cobre de tres conductores H07V-K de 4 mm2 de sección nominal, aislado con tubo de PVC rígido de 13 mm de diámetro y 1 mm de pared, en montaje superficial, incluso p.p. de cajas de derivación, grapas, piezas especiales y ayudas de albañilería; construido según REBT. Medida la longitud ejecutada desde la caja de mando y protección REBT hasta la caja de registro del ultimo recinto suministrado.

| Código | Ud | Descripción | Rendimiento | Precio | Importe |
|---|---|---|---|---|---|
| ATC00100 | h | CUADRILLA ALBAÑILERÍA, FORMADA POR OFICIAL 1ª Y PEÓN ESP. | 0.03 | 38.75 | 1.16 |
| TO01800 | h | OF. 1ª ELECTRICISTA | 0.1 | 19.85 | 1.99 |
| IE02100 | m | CABLE COBRE 1x4 mm2 H07V-K | 3.03 | 1.28 | 3.88 |
| IE12500 | m | TUBO PVC RIGIDO DIÁM. 13 mm | 1.01 | 0.81 | 0.82 |
| WW00300 | u | MATERIAL COMPLEMENTARIO O PZAS. ESPECIALES | 0.6 | 0.55 | 0.33 |
| WW00400 | u | PEQUEÑO MATERIAL | 0.5 | 0.3 | 0.15 |
|  |  | Total |  |  | 8.33 |

**08ECC00201** m CIRCUITO TRIFÁSICO 5x6 mm2 EMPOTRADO
Precio: 12.56
Circuito trifasico, instalado con cable de cobre, de cinco conductores H07V-K de 6 mm2 de sección nominal, empotrado y aislado con tubo de PVC flexible de 29 mm de diámetro, incluso p.p. de cajas de derivación y ayudas de albañilería; construido según REBT. Medida la longitud ejecutada desde la caja de mando y protección REBT hasta la caja de registro del ultimo recinto suministrado.

| Código | Ud | Descripción | Rendimiento | Precio | Importe |
|---|---|---|---|---|---|
| ATC00100 | h | CUADRILLA ALBAÑILERÍA, FORMADA POR OFICIAL 1ª Y PEÓN ESP. | 0.03 | 38.75 | 1.16 |
| TO01800 | h | OF. 1ª ELECTRICISTA | 0.05 | 19.85 | 0.99 |
| IE02200 | m | CABLE COBRE 1x6 mm2 H07V-K | 5.05 | 1.91 | 9.65 |
| IE12200 | m | TUBO PVC FLEXIBLE CORRUGADO DIAN. 29 mm | 1.01 | 0.44 | 0.44 |
| WW00300 | u | MATERIAL COMPLEMENTARIO O PZAS. ESPECIALES | 0.3 | 0.55 | 0.17 |
| WW00400 | u | PEQUEÑO MATERIAL | 0.5 | 0.3 | 0.15 |
|  |  | Total |  |  | 12.56 |

**08ECC00202** m CIRCUITO TRIFÁSICO 5x10 mm2 EMPOTRADO
Precio: 21.59
Circuito trifasico, instalado con cable de cobre, de cinco conductores H07V-K(AS) de 10 mm2 de sección nominal, empotrado y aislado con tubo de PVC flexible de 36 mm2 de diámetro, incluso p.p. de cajas de derivación y ayudas de albañilería; construido según REBT. Medida la longitud ejecutada desde la caja de mando y protección REBT hasta la caja de registro del ultimo recinto suministrado.

| Código | Ud | Descripción | Rendimiento | Precio | Importe |
|---|---|---|---|---|---|
| ATC00100 | h | CUADRILLA ALBAÑILERÍA, FORMADA POR OFICIAL 1ª Y PEÓN ESP. | 0.03 | 38.75 | 1.16 |
| TO01800 | h | OF. 1ª ELECTRICISTA | 0.05 | 19.85 | 0.99 |
| IE02400 | m | CABLE COBRE 1x10 mm2 H07V-K(AS) | 5.05 | 3.67 | 18.53 |
| IE12300 | m | TUBO PVC FLEXIBLE CORRUGADO DIÁM. 36 mm | 1.01 | 0.58 | 0.59 |
| WW00300 | u | MATERIAL COMPLEMENTARIO O PZAS. ESPECIALES | 0.3 | 0.55 | 0.17 |
| WW00400 | u | PEQUEÑO MATERIAL | 0.5 | 0.3 | 0.15 |
|  |  | Total |  |  | 21.59 |

**08ECC00203** m CIRCUITO TRIFÁSICO 5x16 mm2 EMPOTRADO
Precio: 31.15
Circuito trifasico, instalado con cable de cobre de cinco conductores de 16 mm2 de sección nominal, empotrado y aislado con tubo de PVC flexible de 48 mm de diámetro, incluso p.p. de cajas de derivación y ayudas de albañilería; construido según REBT. Medida la longitud ejecutada desde la caja de mando y protección REBT hasta la caja de registro del ultimo recinto suministrado.

| Código | Ud | Descripción | Rendimiento | Precio | Importe |
|---|---|---|---|---|---|
| ATC00100 | h | CUADRILLA ALBAÑILERÍA, FORMADA POR OFICIAL 1ª Y PEÓN ESP. | 0.03 | 38.75 | 1.16 |
| TO01800 | h | OF. 1ª ELECTRICISTA | 0.05 | 19.85 | 0.99 |
| IE02600 | m | CABLE COBRE 1x16 mm2 H07V-K(AS) | 5.05 | 5.49 | 27.72 |
| IE12400 | m | TUBO PVC FLEXIBLE CORRUGADO DIÁM. 48 mm | 1.01 | 0.95 | 0.96 |
| WW00300 | u | MATERIAL COMPLEMENTARIO O PZAS. ESPECIALES | 0.3 | 0.55 | 0.17 |
| WW00400 | u | PEQUEÑO MATERIAL | 0.5 | 0.3 | 0.15 |
|  |  | Total |  |  | 31.15 |

**08ECC00204** m CIRCUITO TRIFÁSICO 4x25+1x16 mm2 EMPOTRADO
Precio: 46.63
Circuito trifasico, instalado con cable de cobre de cuatro conductores H07V-K(AS) de 25 mm2 y uno H07V-K(AS) de 16 mm2 de sección nominal, empotrado y aislado con tubo de PVC flexible de 48 mm, de diámetro, incluso p.p. de cajas de derivación y ayudas de albañilería; construido según REBT. Medida la longitud ejecutada desde la caja de mando y protección REBT hasta la caja de registro del ultimo recinto suministrado.

| Código | Ud | Descripción | Rendimiento | Precio | Importe |
|---|---|---|---|---|---|
| ATC00100 | h | CUADRILLA ALBAÑILERÍA, FORMADA POR OFICIAL 1ª Y PEÓN ESP. | 0.03 | 38.75 | 1.16 |
| TO01800 | h | OF. 1ª ELECTRICISTA | 0.1 | 19.85 | 1.99 |
| IE02600 | m | CABLE COBRE 1x16 mm2 H07V-K(AS) | 1.01 | 5.49 | 5.54 |
| IE02800 | m | CABLE COBRE 1x25 mm2 H07V-K(AS) | 4.04 | 9.01 | 36.40 |
| IE12400 | m | TUBO PVC FLEXIBLE CORRUGADO DIÁM. 48 mm | 1.01 | 0.95 | 0.96 |
| WW00300 | u | MATERIAL COMPLEMENTARIO O PZAS. ESPECIALES | 0.5 | 0.55 | 0.28 |
| WW00400 | u | PEQUEÑO MATERIAL | 1 | 0.3 | 0.30 |
|  |  | Total |  |  | 46.63 |

**08ECC00205** m CIRCUITO TRIFÁSICO 4x35+1x16 mm2 EMPOTRADO
Precio: 58.87
Circuito trifasico, instalado con cable de cobre de cuatro conductores H07V-K(AS) de 35 mm2 y uno H07V-K(AS) de 16 mm2 de sección nominal, empotrado y aislado con tubo de PVC flexible de 48 mm, de diámetro, incluso p.p. de cajas de derivación y ayudas de albañilería; construido según REBT. Medida la longitud ejecutada desde la caja de mando y protección REBT hasta la caja de registro del ultimo recinto suministrado.

| Código | Ud | Descripción | Rendimiento | Precio | Importe |
|---|---|---|---|---|---|
| ATC00100 | h | CUADRILLA ALBAÑILERÍA, FORMADA POR OFICIAL 1ª Y PEÓN ESP. | 0.03 | 38.75 | 1.16 |
| TO01800 | h | OF. 1ª ELECTRICISTA | 0.12 | 19.85 | 2.38 |
| IE02600 | m | CABLE COBRE 1x16 mm2 H07V-K(AS) | 1.01 | 5.49 | 5.54 |
| IE03000 | m | CABLE COBRE 1x35 mm2 H07V-K(AS) | 4 | 12.05 | 48.20 |
| IE12400 | m | TUBO PVC FLEXIBLE CORRUGADO DIÁM. 48 mm | 1.01 | 0.95 | 0.96 |
| WW00300 | u | MATERIAL COMPLEMENTARIO O PZAS. ESPECIALES | 0.6 | 0.55 | 0.33 |
| WW00400 | u | PEQUEÑO MATERIAL | 1 | 0.3 | 0.30 |
|  |  | Total |  |  | 58.87 |

**08ECC00209** m CIRCUITO TRIFÁSICO 4x16+1x10 mm2 EMPOTRADO
Precio: 30.36
Circuito trifasico, instalado con cable de cobre de cuatro conductores H07V-K(AS) de 16 mm2 y uno H07V-K(AS) de 10 mm2 de sección nominal, empotrado y aislado con tubo de PVC flexible de 48 mm, de diámetro, incluso p.p. de cajas de derivación y ayudas de albañilería; construido según REBT. Medida la longitud ejecutada desde la caja de mando y protección REBT hasta la caja de registro del ultimo recinto suministrado.

| Código | Ud | Descripción | Rendimiento | Precio | Importe |
|---|---|---|---|---|---|
| ATC00100 | h | CUADRILLA ALBAÑILERÍA, FORMADA POR OFICIAL 1ª Y PEÓN ESP. | 0.03 | 38.75 | 1.16 |
| TO01800 | h | OF. 1ª ELECTRICISTA | 0.1 | 19.85 | 1.99 |
| IE02400 | m | CABLE COBRE 1x10 mm2 H07V-K(AS) | 1.01 | 3.67 | 3.71 |
| IE02600 | m | CABLE COBRE 1x16 mm2 H07V-K(AS) | 4 | 5.49 | 21.96 |
| IE12400 | m | TUBO PVC FLEXIBLE CORRUGADO DIÁM. 48 mm | 1.01 | 0.95 | 0.96 |
| WW00300 | u | MATERIAL COMPLEMENTARIO O PZAS. ESPECIALES | 0.5 | 0.55 | 0.28 |
| WW00400 | u | PEQUEÑO MATERIAL | 1 | 0.3 | 0.30 |
|  |  | Total |  |  | 30.36 |

**08ECC00210** m CIRCUITO TRIFÁSICO 3x25+2x16 mm2 EMPOTRADO
Precio: 42.81
Circuito trifasico, instalado con cable de cobre de tres conductores H07V-K(AS) de 25 mm2 y dos H07V-K(AS) de 16 mm2 de sección nominal, empotrado y aislado con tubo de PVC flexible de 48 mm, de diámetro, incluso p.p. de cajas de derivación y ayudas de albañilería; construido según REBT. Medida la longitud ejecutada desde la caja de mando y protección REBT hasta la caja de registro del ultimo recinto suministrado.

| Código | Ud | Descripción | Rendimiento | Precio | Importe |
|---|---|---|---|---|---|
| ATC00100 | h | CUADRILLA ALBAÑILERÍA, FORMADA POR OFICIAL 1ª Y PEÓN ESP. | 0.03 | 38.75 | 1.16 |
| TO01800 | h | OF. 1ª ELECTRICISTA | 0.1 | 19.85 | 1.99 |
| IE02600 | m | CABLE COBRE 1x16 mm2 H07V-K(AS) | 2.02 | 5.49 | 11.09 |
| IE02800 | m | CABLE COBRE 1x25 mm2 H07V-K(AS) | 3 | 9.01 | 27.03 |
| IE12400 | m | TUBO PVC FLEXIBLE CORRUGADO DIÁM. 48 mm | 1.01 | 0.95 | 0.96 |
| WW00300 | u | MATERIAL COMPLEMENTARIO O PZAS. ESPECIALES | 0.5 | 0.55 | 0.28 |
| WW00400 | u | PEQUEÑO MATERIAL | 1 | 0.3 | 0.30 |
|  |  | Total |  |  | 42.81 |

**08ECC00211** m CIRCUITO TRIFÁSICO 3x35+2x16 mm2 EMPOTRADO
Precio: 52.37
Circuito trifasico, instalado con cable de cobre de tres conductores H07V-K(AS) de 35 mm2 y dos H07V-K(AS) de 16 mm2 de sección nominal, empotrado y aislado con tubo de PVC flexible de 48 mm, de diámetro, incluso p.p. de cajas de derivación y ayudas de albañilería; construido según REBT. Medida la longitud ejecutada desde la caja de mando y protección REBT hasta la caja de registro del ultimo recinto suministrado.

| Código | Ud | Descripción | Rendimiento | Precio | Importe |
|---|---|---|---|---|---|
| ATC00100 | h | CUADRILLA ALBAÑILERÍA, FORMADA POR OFICIAL 1ª Y PEÓN ESP. | 0.03 | 38.75 | 1.16 |
| TO01800 | h | OF. 1ª ELECTRICISTA | 0.12 | 19.85 | 2.38 |
| IE02600 | m | CABLE COBRE 1x16 mm2 H07V-K(AS) | 2.02 | 5.49 | 11.09 |
| IE03000 | m | CABLE COBRE 1x35 mm2 H07V-K(AS) | 3 | 12.05 | 36.15 |
| IE12400 | m | TUBO PVC FLEXIBLE CORRUGADO DIÁM. 48 mm | 1.01 | 0.95 | 0.96 |
| WW00300 | u | MATERIAL COMPLEMENTARIO O PZAS. ESPECIALES | 0.6 | 0.55 | 0.33 |
| WW00400 | u | PEQUEÑO MATERIAL | 1 | 0.3 | 0.30 |
|  |  | Total |  |  | 52.37 |

**08ECC00226** m CIRCUITO TRIFÁSICO 5x6 mm2 SUPERFICIE
Precio: 14.53
Circuito trifasico, instalado con cable de cobre de cinco conductores H07V-K de 6 mm2 de sección nominal, aislado con tubo de PVC rígido de 21 mm de diámetro y 1,25 mm de pared, en montaje superficial, incluso p.p. de cajas de derivación, grapas, piezas especiales y ayudas de albañilería; construido según REBT. Medida la longitud ejecutada desde la caja de mando y protección REBT hasta la caja de registro del ultimo recinto suministrado.

| Código | Ud | Descripción | Rendimiento | Precio | Importe |
|---|---|---|---|---|---|
| TO01800 | h | OF. 1ª ELECTRICISTA | 0.15 | 19.85 | 2.98 |
| IE02200 | m | CABLE COBRE 1x6 mm2 H07V-K | 5.05 | 1.91 | 9.65 |
| IE12700 | m | TUBO PVC RIGIDO DIÁM. 21 mm | 1.01 | 1.41 | 1.42 |
| WW00300 | u | MATERIAL COMPLEMENTARIO O PZAS. ESPECIALES | 0.7 | 0.55 | 0.39 |
| WW00400 | u | PEQUEÑO MATERIAL | 0.3 | 0.3 | 0.09 |
|  |  | Total |  |  | 14.53 |

**08ECC00227** m CIRCUITO TRIFÁSICO 5x10 mm2 SUPERFICIE
Precio: 23.5
Circuito trifasico,instalado con cable de cobre de cinco conductores H07V-K(AS) de 10 mm2 de sección nominal, aislado con tubo de PVC rígido de 21 mm de diámetro y 1,25 mm de pared, en montaje superficial, incluso p.p. de cajas de derivación, grapas, piezas especiales y ayudas de albañilería; construido según REBT. Medida la longitud ejecutada desde la caja de mando y protección REBT hasta la caja de registro del ultimo recinto suministrado.

| Código | Ud | Descripción | Rendimiento | Precio | Importe |
|---|---|---|---|---|---|
| TO01800 | h | OF. 1ª ELECTRICISTA | 0.15 | 19.85 | 2.98 |
| IE02400 | m | CABLE COBRE 1x10 mm2 H07V-K(AS) | 5.05 | 3.67 | 18.53 |
| IE12700 | m | TUBO PVC RIGIDO DIÁM. 21 mm | 1.01 | 1.41 | 1.42 |
| WW00300 | u | MATERIAL COMPLEMENTARIO O PZAS. ESPECIALES | 0.7 | 0.55 | 0.39 |
| WW00400 | u | PEQUEÑO MATERIAL | 0.6 | 0.3 | 0.18 |
|  |  | Total |  |  | 23.5 |

**08ECC00228** m CIRCUITO TRIFÁSICO 5x16 mm2 SUPERFICIE
Precio: 34.38
Circuito trifasico,instalado con cable de cobre de cinco conductores H07V-K(AS) de 16 mm2 de sección nominal, aislado con tubo de PVC rígido de 29 mm de diámetro y 1,25 mm de pared, en montaje superficial, incluso p.p. de cajas de derivación, grapas, piezas especiales y ayudas de albañilería; construido según REBT. Medida la longitud ejecutada desde la caja de mando y protección REBT hasta la caja de registro del ultimo recinto suministrado.

| Código | Ud | Descripción | Rendimiento | Precio | Importe |
|---|---|---|---|---|---|
| TO01800 | h | OF. 1ª ELECTRICISTA | 0.18 | 19.85 | 3.57 |
| IE02600 | m | CABLE COBRE 1x16 mm2 H07V-K(AS) | 5.05 | 5.49 | 27.72 |
| IE12800 | m | TUBO PVC RIGIDO DIÁM. 29 mm | 1.01 | 2.11 | 2.13 |
| WW00300 | u | MATERIAL COMPLEMENTARIO O PZAS. ESPECIALES | 1.2 | 0.55 | 0.66 |
| WW00400 | u | PEQUEÑO MATERIAL | 1 | 0.3 | 0.30 |
|  |  | Total |  |  | 34.38 |

**08ECC00229** m CIRCUITO TRIFÁSICO 4x25+1x16 mm2 SUPERFICIE
Precio: 48.64
Circuito trifasico, instalado con cable de cobre de cuatro conductores H07V-K(AS) de 25 mm2 y uno H07V-K(AS) de 16 mm2, de sección nominal, aislado con tubo de PVC rígido de 29 mm de diámetro y 1,25 mm pared, en montaje superficial, incluso p.p. de cajas de derivación, grapas, piezas especiales y ayudas de albañilería; construido según REBT. Medida la longitud ejecutada desde la caja de mando y protección REBT hasta la caja de registro del ultimo recinto suministrado.

| Código | Ud | Descripción | Rendimiento | Precio | Importe |
|---|---|---|---|---|---|
| TO01800 | h | OF. 1ª ELECTRICISTA | 0.2 | 19.85 | 3.97 |
| IE02600 | m | CABLE COBRE 1x16 mm2 H07V-K(AS) | 1.01 | 5.49 | 5.54 |
| IE02800 | m | CABLE COBRE 1x25 mm2 H07V-K(AS) | 4 | 9.01 | 36.04 |
| IE12800 | m | TUBO PVC RIGIDO DIÁM. 29 mm | 1.01 | 2.11 | 2.13 |
| WW00300 | u | MATERIAL COMPLEMENTARIO O PZAS. ESPECIALES | 1.2 | 0.55 | 0.66 |
| WW00400 | u | PEQUEÑO MATERIAL | 1 | 0.3 | 0.30 |
|  |  | Total |  |  | 48.64 |

**08ECC00230** m CIRCUITO TRIFÁSICO 4x35+1x16 mm2 SUPERFICIE
Precio: 62.05
Circuito trifasico, instalado con cable de cobre de cuatro conductores H07V-K(AS) de 35 mm2 y uno H07V-K(AS) de 16 mm2, de sección nominal, aislado con tubo de PVC rígido de 36 mm de diámetro y 1,25 mm pared, en montaje superficial, incluso p.p. de cajas de derivación, grapas, piezas especiales y ayudas de albañilería; construido según REBT. Medida la longitud ejecutada desde la caja de mando y protección REBT hasta la caja de registro del ultimo recinto suministrado.

| Código | Ud | Descripción | Rendimiento | Precio | Importe |
|---|---|---|---|---|---|
| TO01800 | h | OF. 1ª ELECTRICISTA | 0.2 | 19.85 | 3.97 |
| IE02600 | m | CABLE COBRE 1x16 mm2 H07V-K(AS) | 1.01 | 5.49 | 5.54 |
| IE03000 | m | CABLE COBRE 1x35 mm2 H07V-K(AS) | 4 | 12.05 | 48.20 |
| IE12900 | m | TUBO PVC RIGIDO DIÁM. 36 mm | 1.01 | 3.12 | 3.15 |
| WW00300 | u | MATERIAL COMPLEMENTARIO O PZAS. ESPECIALES | 1.5 | 0.55 | 0.83 |
| WW00400 | u | PEQUEÑO MATERIAL | 1.2 | 0.3 | 0.36 |
|  |  | Total |  |  | 62.05 |

**08ECC00231** m CIRCUITO TRIFÁSICO 4x50+1x25 mm2 SUPERFICIE
Precio: 87.1
Circuito trifasico, instalado con cable de cobre de cuatro conductores H07V-K(AS) de 50 mm2 y uno H07V-K(AS) de 25 mm2, de sección nominal, aislado con tubo de PVC rígido de 36 mm de diámetro y 1,25 mm pared, en montaje superficial, incluso p.p. de cajas de derivación, grapas, piezas especiales y ayudas de albañilería; construido según REBT. Medida la longitud ejecutada desde la caja de mando y protección REBT hasta la caja de registro del ultimo recinto suministrado.

| Código | Ud | Descripción | Rendimiento | Precio | Importe |
|---|---|---|---|---|---|
| TO01800 | h | OF. 1ª ELECTRICISTA | 0.23 | 19.85 | 4.57 |
| IE02800 | m | CABLE COBRE 1x25 mm2 H07V-K(AS) | 1.01 | 9.01 | 9.10 |
| IE03200 | m | CABLE COBRE 1x50 mm2 H07V-K(AS) | 4 | 17.21 | 68.84 |
| IE12900 | m | TUBO PVC RIGIDO DIÁM. 36 mm | 1.01 | 3.12 | 3.15 |
| WW00300 | u | MATERIAL COMPLEMENTARIO O PZAS. ESPECIALES | 1.8 | 0.55 | 0.99 |
| WW00400 | u | PEQUEÑO MATERIAL | 1.5 | 0.3 | 0.45 |
|  |  | Total |  |  | 87.1 |

**08ECC00241** m CIRCUITO TRIFÁSICO 4x16+1x10 mm2 SUPERFICIE
Precio: 32.33
Circuito trifasico, instalado con cable de cobre de cuatro conductores H07V-K(AS) de 16 mm2 y uno H07V-K(AS) de 10 mm2, de sección nominal, aislado con tubo de PVC rígido de 29 mm de diámetro y 1,25 mm pared, en montaje superficial, incluso p.p. de cajas de derivación, grapas, piezas especiales y ayudas de albañilería; construido según REBT. Medida la longitud ejecutada desde la caja de mando y protección REBT hasta la caja de registro del ultimo recinto suministrado.

| Código | Ud | Descripción | Rendimiento | Precio | Importe |
|---|---|---|---|---|---|
| TO01800 | h | OF. 1ª ELECTRICISTA | 0.18 | 19.85 | 3.57 |
| IE02400 | m | CABLE COBRE 1x10 mm2 H07V-K(AS) | 1.01 | 3.67 | 3.71 |
| IE02600 | m | CABLE COBRE 1x16 mm2 H07V-K(AS) | 4 | 5.49 | 21.96 |
| IE12800 | m | TUBO PVC RIGIDO DIÁM. 29 mm | 1.01 | 2.11 | 2.13 |
| WW00300 | u | MATERIAL COMPLEMENTARIO O PZAS. ESPECIALES | 1.2 | 0.55 | 0.66 |
| WW00400 | u | PEQUEÑO MATERIAL | 1 | 0.3 | 0.30 |
|  |  | Total |  |  | 32.33 |

**08ECC00242** m CIRCUITO TRIFÁSICO 3x25+2x16 mm2 SUPERFICIE
Precio: 45.18
Circuito trifasico, instalado con cable de cobre de tres conductores H07V-K(AS) de 25 mm2 y dos H07V-K(AS) de 16 mm2, de sección nominal, aislado con tubo de PVC rígido de 29 mm de diámetro y 1,25 mm pared, en montaje superficial, incluso p.p. de cajas de derivación, grapas, piezas especiales y ayudas de albañilería; construido según REBT. Medida la longitud ejecutada desde la caja de mando y protección REBT hasta la caja de registro del ultimo recinto suministrado.

| Código | Ud | Descripción | Rendimiento | Precio | Importe |
|---|---|---|---|---|---|
| TO01800 | h | OF. 1ª ELECTRICISTA | 0.2 | 19.85 | 3.97 |
| IE02600 | m | CABLE COBRE 1x16 mm2 H07V-K(AS) | 2.02 | 5.49 | 11.09 |
| IE02800 | m | CABLE COBRE 1x25 mm2 H07V-K(AS) | 3 | 9.01 | 27.03 |
| IE12800 | m | TUBO PVC RIGIDO DIÁM. 29 mm | 1.01 | 2.11 | 2.13 |
| WW00300 | u | MATERIAL COMPLEMENTARIO O PZAS. ESPECIALES | 1.2 | 0.55 | 0.66 |
| WW00400 | u | PEQUEÑO MATERIAL | 1 | 0.3 | 0.30 |
|  |  | Total |  |  | 45.18 |

**08ECC00243** m CIRCUITO TRIFÁSICO 3x35+2x16 mm2 SUPERFICIE
Precio: 55.55
Circuito trifasico, instalado con cable de cobre de tres conductores H07V-K(AS) de 35 mm2 y dos H07V-K(AS) de 16 mm2, de sección nominal, aislado con tubo de PVC rígido de 36 mm de diámetro y 1,25 mm pared, en montaje superficial, incluso p.p. de cajas de derivación, grapas, piezas especiales y ayudas de albañilería; construido según REBT. Medida la longitud ejecutada desde la caja de mando y protección REBT hasta la caja de registro del ultimo recinto suministrado.

| Código | Ud | Descripción | Rendimiento | Precio | Importe |
|---|---|---|---|---|---|
| TO01800 | h | OF. 1ª ELECTRICISTA | 0.2 | 19.85 | 3.97 |
| IE02600 | m | CABLE COBRE 1x16 mm2 H07V-K(AS) | 2.02 | 5.49 | 11.09 |
| IE03000 | m | CABLE COBRE 1x35 mm2 H07V-K(AS) | 3 | 12.05 | 36.15 |
| IE12900 | m | TUBO PVC RIGIDO DIÁM. 36 mm | 1.01 | 3.12 | 3.15 |
| WW00300 | u | MATERIAL COMPLEMENTARIO O PZAS. ESPECIALES | 1.5 | 0.55 | 0.83 |
| WW00400 | u | PEQUEÑO MATERIAL | 1.2 | 0.3 | 0.36 |
|  |  | Total |  |  | 55.55 |

**08ECC00244** m CIRCUITO TRIFÁSICO 3x50+2x25 mm2 SUPERFICIE
Precio: 78.99
Circuito trifasico, instalado con cable de cobre de tres conductores H07V-K(AS) de 50 mm2 y dos H07V-K(AS) de 25 mm2, de sección nominal, aislado con tubo de PVC rígido de 36 mm de diámetro y 1,25 mm pared, en montaje superficial, incluso p.p. de cajas de derivación, grapas, piezas especiales y ayudas de albañilería; construido según REBT. Medida la longitud ejecutada desde la caja de mando y protección REBT hasta la caja de registro del ultimo recinto suministrado.

| Código | Ud | Descripción | Rendimiento | Precio | Importe |
|---|---|---|---|---|---|
| TO01800 | h | OF. 1ª ELECTRICISTA | 0.23 | 19.85 | 4.57 |
| IE02800 | m | CABLE COBRE 1x25 mm2 H07V-K(AS) | 2.02 | 9.01 | 18.20 |
| IE03200 | m | CABLE COBRE 1x50 mm2 H07V-K(AS) | 3 | 17.21 | 51.63 |
| IE12900 | m | TUBO PVC RIGIDO DIÁM. 36 mm | 1.01 | 3.12 | 3.15 |
| WW00300 | u | MATERIAL COMPLEMENTARIO O PZAS. ESPECIALES | 1.8 | 0.55 | 0.99 |
| WW00400 | u | PEQUEÑO MATERIAL | 1.5 | 0.3 | 0.45 |
|  |  | Total |  |  | 78.99 |

**08ECC00245** m CIRCUITO TRIFÁSICO 3x70+2x35 mm2 SUPERFICIE
Precio: 35.17
Circuito trifasico, instalado con cable de cobre de tres conductores H07V-K(AS) de 70 mm2 y dos H07V-K(AS) de 35 mm2, de sección nominal, aislado con tubo de PVC rígido de 48 mm de diámetro y 1,25 mm pared, en montaje superficial, incluso p.p. de cajas de derivación, grapas, piezas especiales y ayudas de albañilería; construido según REBT. Medida la longitud ejecutada desde la caja de mando y protección REBT hasta la caja de registro del ultimo recinto suministrado.

| Código | Ud | Descripción | Rendimiento | Precio | Importe |
|---|---|---|---|---|---|
| TO01800 | h | OF. 1ª ELECTRICISTA | 0.25 | 19.85 | 4.96 |
| IE03000 | m | CABLE COBRE 1x35 mm2 H07V-K(AS) | 2.02 | 12.05 | 24.34 |
| IE13000 | m | TUBO PVC RIGIDO DIÁM. 48 mm | 1.01 | 4.13 | 4.17 |
| WW00300 | u | MATERIAL COMPLEMENTARIO O PZAS. ESPECIALES | 2 | 0.55 | 1.10 |
| WW00400 | u | PEQUEÑO MATERIAL | 2 | 0.3 | 0.60 |
|  |  | Total |  |  | 35.17 |

###### 08ECK Conductores

**08ECK00010** m CONDUCTOR Cu RZ1-K(AS) 0.6/1 KV 1X16 mm2
Precio: 6.76
Conductor eléctrico, instalado con cable, de un conductor RZ1-K(AS) de 16 mm2 de sección nominal y 0,6/1kV de tensión nominal, con aislamiento y cubierta de polietileno reticulado (XLPE), bajo tubo o en bandeja, incluso p.p. de cajas de derivación y ayudas de albañilería. Según normas UNE, REBT y de la compañía suministradora. Medida la longitud ejecutada

| Código | Ud | Descripción | Rendimiento | Precio | Importe |
|---|---|---|---|---|---|
| TO01800 | h | OF. 1ª ELECTRICISTA | 0.046 | 19.85 | 0.91 |
| IE02700 | m | CABLE COBRE 1x16 mm2 RZ1-K(AS) | 1.01 | 5.22 | 5.27 |
| WW00400 | u | PEQUEÑO MATERIAL | 1 | 0.3 | 0.30 |
| WW00300 | u | MATERIAL COMPLEMENTARIO O PZAS. ESPECIALES | 0.5 | 0.55 | 0.28 |
|  |  | Total |  |  | 6.76 |

**08ECK00020** m CONDUCTOR Cu RZ1-K(AS) 0.6/1 KV 1X35 mm2
Precio: 12.52
Conductor eléctrico, instalado con cable, de un conductor RZ1-K(AS) de 35 mm2 de sección nominal y 0,6/1kV de tensión nominal, con aislamiento y cubierta de polietileno reticulado (XLPE), bajo tubo o en bandeja, incluso p.p. de cajas de derivación y ayudas de albañilería. Según normas UNE, REBT y de la compañía suministradora. Medida la longitud ejecutada

| Código | Ud | Descripción | Rendimiento | Precio | Importe |
|---|---|---|---|---|---|
| TO01800 | h | OF. 1ª ELECTRICISTA | 0.046 | 19.85 | 0.91 |
| IE03100 | m | CABLE COBRE 1x35 mm2 RZ1-K(AS) | 1.01 | 10.92 | 11.03 |
| WW00400 | u | PEQUEÑO MATERIAL | 1 | 0.3 | 0.30 |
| WW00300 | u | MATERIAL COMPLEMENTARIO O PZAS. ESPECIALES | 0.5 | 0.55 | 0.28 |
|  |  | Total |  |  | 12.52 |

**08ECK00030** m CONDUCTOR Cu RZ1-K(AS) 0.6/1 KV 1X50 mm2
Precio: 17.44
Conductor eléctrico, instalado con cable, de un conductor RZ1-K(AS) de 50 mm2 de sección nominal y 0,6/1kV de tensión nominal, con aislamiento y cubierta de polietileno reticulado (XLPE), bajo tubo o en bandeja, incluso p.p. de cajas de derivación y ayudas de albañilería. Según normas UNE, REBT y de la compañía suministradora. Medida la longitud ejecutada

| Código | Ud | Descripción | Rendimiento | Precio | Importe |
|---|---|---|---|---|---|
| TO01800 | h | OF. 1ª ELECTRICISTA | 0.05 | 19.85 | 0.99 |
| IE03250 | m | CABLE COBRE 1x50 mm2 RZ1-K(AS) | 1.01 | 15.71 | 15.87 |
| WW00400 | u | PEQUEÑO MATERIAL | 1 | 0.3 | 0.30 |
| WW00300 | u | MATERIAL COMPLEMENTARIO O PZAS. ESPECIALES | 0.5 | 0.55 | 0.28 |
|  |  | Total |  |  | 17.44 |

**08ECK00040** m CONDUCTOR Cu RZ1-K(AS) 0.6/1 KV 1X95 mm2
Precio: 30.51
Conductor eléctrico, instalado con cable, de un conductor RZ1-K(AS) de 95 mm2 de sección nominal y 0,6/1kV de tensión nominal, con aislamiento y cubierta de polietileno reticulado (XLPE), bajo tubo o en bandeja, incluso p.p. de cajas de derivación y ayudas de albañilería. Según normas UNE, REBT y de la compañía suministradora. Medida la longitud ejecutada

| Código | Ud | Descripción | Rendimiento | Precio | Importe |
|---|---|---|---|---|---|
| TO01800 | h | OF. 1ª ELECTRICISTA | 0.065 | 19.85 | 1.29 |
| IE03500 | m | CABLE COBRE 1x95 mm2 RZ1-K(AS) | 1.01 | 28.36 | 28.64 |
| WW00400 | u | PEQUEÑO MATERIAL | 1 | 0.3 | 0.30 |
| WW00300 | u | MATERIAL COMPLEMENTARIO O PZAS. ESPECIALES | 0.5 | 0.55 | 0.28 |
|  |  | Total |  |  | 30.51 |

**08ECK00050** m CONDUCTOR Cu RZ1-K(AS) 0.6/1 KV 1X120 mm2
Precio: 38.62
Conductor eléctrico, instalado con cable, de un conductor RZ1-K(AS) de 120 mm2 de sección nominal y 0,6/1kV de tensión nominal, con aislamiento y cubierta de polietileno reticulado (XLPE), bajo tubo o en bandeja, incluso p.p. de cajas de derivación y ayudas de albañilería. Según normas UNE, REBT y de la compañía suministradora. Medida la longitud ejecutada

| Código | Ud | Descripción | Rendimiento | Precio | Importe |
|---|---|---|---|---|---|
| TO01800 | h | OF. 1ª ELECTRICISTA | 0.1 | 19.85 | 1.99 |
| IE03600 | m | CABLE COBRE 1x120 mm2 RZ1-K(AS) | 1.01 | 35.28 | 35.63 |
| WW00400 | u | PEQUEÑO MATERIAL | 1.5 | 0.3 | 0.45 |
| WW00300 | u | MATERIAL COMPLEMENTARIO O PZAS. ESPECIALES | 1 | 0.55 | 0.55 |
|  |  | Total |  |  | 38.62 |

**08ECK00060** m CONDUCTOR Cu RZ1-K(AS) 0.6/1 KV 1X185 mm2
Precio: 56.93
Conductor eléctrico, instalado con cable, de un conductor RZ1-K(AS) de 185 mm2 de sección nominal y 0,6/1kV de tensión nominal, con aislamiento y cubierta de polietileno reticulado (XLPE), bajo tubo o en bandeja, incluso p.p. de cajas de derivación y ayudas de albañilería. Según normas UNE, REBT y de la compañía suministradora. Medida la longitud ejecutada

| Código | Ud | Descripción | Rendimiento | Precio | Importe |
|---|---|---|---|---|---|
| TO01800 | h | OF. 1ª ELECTRICISTA | 0.13 | 19.85 | 2.58 |
| IE03733 | m | CABLE COBRE 1X185 MM2 RZ1-K(AS) | 1.01 | 52.82 | 53.35 |
| WW00400 | u | PEQUEÑO MATERIAL | 1.5 | 0.3 | 0.45 |
| WW00300 | u | MATERIAL COMPLEMENTARIO O PZAS. ESPECIALES | 1 | 0.55 | 0.55 |
|  |  | Total |  |  | 56.93 |

**08ECK00065** m CONDUCTOR Cu RZ1-K(AS) 0.6/1 KV 1X240 mm2
Precio: 74.16
Conductor eléctrico, instalado con cable, de un conductor RZ1-K(AS) de 240 mm2 de sección nominal y 0,6/1kV de tensión nominal, con aislamiento y cubierta de polietileno reticulado (XLPE), bajo tubo o en bandeja, incluso p.p. de cajas de derivación y ayudas de albañilería. Según normas UNE, REBT y de la compañía suministradora. Medida la longitud ejecutada

| Código | Ud | Descripción | Rendimiento | Precio | Importe |
|---|---|---|---|---|---|
| TO01800 | h | OF. 1ª ELECTRICISTA | 0.15 | 19.85 | 2.98 |
| IE03767 | m | CABLE COBRE 1X240 MM2 RZ1-K(AS) | 1.01 | 69.49 | 70.18 |
| WW00400 | u | PEQUEÑO MATERIAL | 1.5 | 0.3 | 0.45 |
| WW00300 | u | MATERIAL COMPLEMENTARIO O PZAS. ESPECIALES | 1 | 0.55 | 0.55 |
|  |  | Total |  |  | 74.16 |

**08ECK00080** m CONDUCTOR Cu SZ1-K(AS+) 0.6/1 KV 1X120 mm2
Precio: 34.32
Conductor eléctrico, instalado con cable, de un conductor sZ1-K(AS+) de 120 mm2 de sección nominal y 0,6/1kV de tensión nominal, con aislamiento de elastómero vulcanizado especial, ignífugo sin halógenos, y cubierta de poliolefina termoplástico ignifuga, sin halógenos, bajo tubo o en bandeja, incluso p.p. de cajas de derivación y ayudas de albañilería. Según normas UNE, REBT y de la compañía suministradora. Medida la longitud ejecutada

| Código | Ud | Descripción | Rendimiento | Precio | Importe |
|---|---|---|---|---|---|
| TO01800 | h | OF. 1ª ELECTRICISTA | 0.1 | 19.85 | 1.99 |
| IE03610 | m | CABLE COBRE 1X120mm2 SZ1-K(AS+) | 1.01 | 31.02 | 31.33 |
| WW00400 | u | PEQUEÑO MATERIAL | 1.5 | 0.3 | 0.45 |
| WW00300 | u | MATERIAL COMPLEMENTARIO O PZAS. ESPECIALES | 1 | 0.55 | 0.55 |
|  |  | Total |  |  | 34.32 |

**08ECK00150** m MANGUERA Cu RZ1-K(AS) 0.6/1 KV 3X4mm2
Precio: 3.73
Conductor eléctrico, instalado con cable, de tres conductores RZ1-K(AS) de 4 mm2 de sección nominal y 0,6/1kV de tensión nominal, con aislamiento de polietileno reticulado (XLPE) y cubierta de Poliolefina termoplástica, bajo tubo o en bandeja, incluso p.p. de cajas de derivación y ayudas de albañilería. Según normas UNE, REBT y de la compañía suministradora. Medida la longitud ejecutada

| Código | Ud | Descripción | Rendimiento | Precio | Importe |
|---|---|---|---|---|---|
| TO01800 | h | OF. 1ª ELECTRICISTA | 0.046 | 19.85 | 0.91 |
| IE02130 | m | CABLE COBRE 3x4 mm2 H07V-K | 1.01 | 2.22 | 2.24 |
| WW00400 | u | PEQUEÑO MATERIAL | 1 | 0.3 | 0.30 |
| WW00300 | u | MATERIAL COMPLEMENTARIO O PZAS. ESPECIALES | 0.5 | 0.55 | 0.28 |
|  |  | Total |  |  | 3.73 |

**08ECK00200** m MANGUERA Cu RZ1-K(AS) 0.6/1 KV 4X10mm2
Precio: 8.27
Conductor eléctrico, instalado con cable, de cuatro conductores RZ1-K(AS) de 10 mm2 de sección nominal y 0,6/1kV de tensión nominal, con aislamiento de polietileno reticulado (XLPE) y cubierta de Poliolefina termoplástica, bajo tubo o en bandeja, incluso p.p. de cajas de derivación y ayudas de albañilería. Según normas UNE, REBT y de la compañía suministradora. Medida la longitud ejecutada

| Código | Ud | Descripción | Rendimiento | Precio | Importe |
|---|---|---|---|---|---|
| TO01800 | h | OF. 1ª ELECTRICISTA | 0.046 | 19.85 | 0.91 |
| IE02440 | m | CABLE COBRE 4x10 mm2 H07V-K(AS) | 1.01 | 6.71 | 6.78 |
| WW00400 | u | PEQUEÑO MATERIAL | 1 | 0.3 | 0.30 |
| WW00300 | u | MATERIAL COMPLEMENTARIO O PZAS. ESPECIALES | 0.5 | 0.55 | 0.28 |
|  |  | Total |  |  | 8.27 |

**08ECK00300** m MANGUERA Cu SZ1-K(AS+) 0.6/1 KV 5X6mm2
Precio: 6.6
Conductor eléctrico, instalado con cable, de cinco conductores RZ1-K(AS+) de 6 mm2 de sección nominal y 0,6/1kV de tensión nominal, con aislamiento de polietileno reticulado (XLPE) y cubierta de Poliolefina termoplástica, bajo tubo o en bandeja, incluso p.p. de cajas de derivación y ayudas de albañilería. Según normas UNE, REBT y de la compañía suministradora. Medida la longitud ejecutada

| Código | Ud | Descripción | Rendimiento | Precio | Importe |
|---|---|---|---|---|---|
| TO01800 | h | OF. 1ª ELECTRICISTA | 0.05 | 19.85 | 0.99 |
| IE02250 | m | CABLE COBRE 5X6mm2 SZ1-K(AS+) | 1.01 | 4.98 | 5.03 |
| WW00400 | u | PEQUEÑO MATERIAL | 1 | 0.3 | 0.30 |
| WW00300 | u | MATERIAL COMPLEMENTARIO O PZAS. ESPECIALES | 0.5 | 0.55 | 0.28 |
|  |  | Total |  |  | 6.6 |

###### 08ECW Varios

**08ECW0400** m TUBO FLEXIBLE CORRUGADO DIÁM. 16 MM LIBRE HALÓGENOS
Precio: 1.86
Tubo flexible corrugado libre de halógenos de diametro 16 mm para empotrar, incluso p.p de fijaciones y piezas especiales. Construido según REBT. Medida la longitud ejecutada

| Código | Ud | Descripción | Rendimiento | Precio | Importe |
|---|---|---|---|---|---|
| TP00100 | h | PEÓN ESPECIAL | 0.06 | 18.9 | 1.13 |
| IE12005 | m | TUBO PVC FLEXIBLE CORRUGADO LH DIÁM. 16 mm | 1.01 | 0.38 | 0.38 |
| WW00400 | u | PEQUEÑO MATERIAL | 0.6 | 0.3 | 0.18 |
| WW00300 | u | MATERIAL COMPLEMENTARIO O PZAS. ESPECIALES | 0.3 | 0.55 | 0.17 |
|  |  | Total |  |  | 1.86 |

**08ECW0405** m TUBO FLEXIBLE CORRUGADO DIÁM. 23 MM LIBRE HALÓGENOS
Precio: 1.97
Tubo flexible corrugado libre de halógenos de diametro 23 mm para empotrar, incluso p.p de fijaciones y piezas especiales. Construido según REBT. Medida la longitud ejecutada

| Código | Ud | Descripción | Rendimiento | Precio | Importe |
|---|---|---|---|---|---|
| TP00100 | h | PEÓN ESPECIAL | 0.06 | 18.9 | 1.13 |
| IE12105 | m | TUBO PVC FLEXIBLE CORRUGADO LH DIÁM. 23 mm | 1.01 | 0.49 | 0.49 |
| WW00400 | u | PEQUEÑO MATERIAL | 0.6 | 0.3 | 0.18 |
| WW00300 | u | MATERIAL COMPLEMENTARIO O PZAS. ESPECIALES | 0.3 | 0.55 | 0.17 |
|  |  | Total |  |  | 1.97 |

**08ECW0415** m TUBO FLEXIBLE CORRUGADO DIÁM. 29 MM LIBRE HALÓGENOS
Precio: 2.18
Tubo flexible corrugado libre de halógenos de diametro 29 mm para empotrar, incluso p.p de fijaciones y piezas especiales. Construido según REBT. Medida la longitud ejecutada

| Código | Ud | Descripción | Rendimiento | Precio | Importe |
|---|---|---|---|---|---|
| TP00100 | h | PEÓN ESPECIAL | 0.06 | 18.9 | 1.13 |
| IE12205 | m | TUBO PVC FLEXIBLE CORRUGADO LH DIAN. 29 mm | 1.01 | 0.69 | 0.70 |
| WW00400 | u | PEQUEÑO MATERIAL | 0.6 | 0.3 | 0.18 |
| WW00300 | u | MATERIAL COMPLEMENTARIO O PZAS. ESPECIALES | 0.3 | 0.55 | 0.17 |
|  |  | Total |  |  | 2.18 |

**08ECW0420** m TUBO FLEXIBLE CORRUGADO DIÁM. 36 MM LIBRE HALÓGENOS
Precio: 2.44
Tubo flexible corrugado libre de halógenos de diametro 36 mm para empotrar, incluso p.p de fijaciones y piezas especiales. Construido según REBT. Medida la longitud ejecutada

| Código | Ud | Descripción | Rendimiento | Precio | Importe |
|---|---|---|---|---|---|
| TP00100 | h | PEÓN ESPECIAL | 0.06 | 18.9 | 1.13 |
| IE12305 | m | TUBO PVC FLEXIBLE CORRUGADO LH DIÁM. 36 mm | 1.01 | 0.95 | 0.96 |
| WW00400 | u | PEQUEÑO MATERIAL | 0.6 | 0.3 | 0.18 |
| WW00300 | u | MATERIAL COMPLEMENTARIO O PZAS. ESPECIALES | 0.3 | 0.55 | 0.17 |
|  |  | Total |  |  | 2.44 |

**08ECW00500** m BANDEJA DE REJILLA 200x100 mm
Precio: 20.14
Bandeja de rejilla de dimensiones 200x100 mm, electrocincada Clase 3 según UNE-EN 61537 para ambientes interiores sin contaminantes, fijada a forjado mediante sistema de cuelgue de longitud variable y soporte en omega. Incluso p.p. de piezas especiales y conexiones. Construido según REBT. Medida la longitud ejecutada

| Código | Ud | Descripción | Rendimiento | Precio | Importe |
|---|---|---|---|---|---|
| TP00100 | h | PEÓN ESPECIAL | 0.4 | 18.9 | 7.56 |
| IE13900 | m | BANDEJA DE REJILLA 200X100 mm | 1.01 | 10.52 | 10.63 |
| WW00400 | u | PEQUEÑO MATERIAL | 1 | 0.3 | 0.30 |
| WW00300 | u | MATERIAL COMPLEMENTARIO O PZAS. ESPECIALES | 3 | 0.55 | 1.65 |
|  |  | Total |  |  | 20.14 |

**08ECW00510** m BANDEJA DE REJILLA 400x100 mm
Precio: 25.9
Bandeja de rejilla de dimensiones 400x100 mm, electrocincada Clase 3 según UNE-EN 61537 para ambientes interiores sin contaminantes, fijada a forjado mediante sistema de cuelgue de longitud variable y soporte en omega. Incluso p.p. de piezas especiales y conexiones. Construido según REBT. Medida la longitud ejecutada

| Código | Ud | Descripción | Rendimiento | Precio | Importe |
|---|---|---|---|---|---|
| TP00100 | h | PEÓN ESPECIAL | 0.4 | 18.9 | 7.56 |
| IE13910 | m | BANDEJA DE REJILLA 400X100 mm | 1.01 | 16.23 | 16.39 |
| WW00400 | u | PEQUEÑO MATERIAL | 1 | 0.3 | 0.30 |
| WW00300 | u | MATERIAL COMPLEMENTARIO O PZAS. ESPECIALES | 3 | 0.55 | 1.65 |
|  |  | Total |  |  | 25.9 |

**08ECW00600** m BANDEJA PERFORADA 200x85 mm
Precio: 19.6
Bandeja perforada de dimensiones 200x85mm, de acero galvanizado Calse 2 según UNE-EN 61537 para ambientes interiores sin contaminantes, fijada a forjado mediante sistema de cuelgue de longitud variable y soporte de acero galvanizado en omega. Incluso p.p. de piezas especiales y conexiones. construido según REBT. Medida la longitud ejecutada

| Código | Ud | Descripción | Rendimiento | Precio | Importe |
|---|---|---|---|---|---|
| TP00100 | h | PEÓN ESPECIAL | 0.4 | 18.9 | 7.56 |
| IE13915 | m | BANDEJA METALICA PERFORADA 200X85 mm | 1.01 | 9.99 | 10.09 |
| WW00400 | u | PEQUEÑO MATERIAL | 1 | 0.3 | 0.30 |
| WW00300 | u | MATERIAL COMPLEMENTARIO O PZAS. ESPECIALES | 3 | 0.55 | 1.65 |
|  |  | Total |  |  | 19.6 |

**08ECW00610** m BANDEJA PERFORADA 400x85 mm
Precio: 29.5
Bandeja perforada de dimensiones 400x85mm, de acero galvanizado Calse 2 según UNE-EN 61537 para ambientes interiores sin contaminantes, fijada a forjado mediante sistema de cuelgue de longitud variable y soporte de acero galvanizado en omega. Incluso p.p. de piezas especiales y conexiones. construido según REBT. Medida la longitud ejecutada

| Código | Ud | Descripción | Rendimiento | Precio | Importe |
|---|---|---|---|---|---|
| TP00100 | h | PEÓN ESPECIAL | 0.4 | 18.9 | 7.56 |
| IE13920 | m | BANDEJA METALICA PERFORADA 400X85 mm | 1.01 | 19.79 | 19.99 |
| WW00400 | u | PEQUEÑO MATERIAL | 1 | 0.3 | 0.30 |
| WW00300 | u | MATERIAL COMPLEMENTARIO O PZAS. ESPECIALES | 3 | 0.55 | 1.65 |
|  |  | Total |  |  | 29.5 |

##### 08ED Derivaciones (05/01/2008)

###### 08EDD Derivaciones

**08EDD00001** m DERIVACIÓN INDIVIDUAL MONOFÁSICA, 3 COND. 4 mm2
Precio: 6.58
Derivación individual monofásica instalada con cable de cobre de tres conductores H07V-K de 4 mm2 de sección nominal, empotrada y aislada con tubo de PVC flexible de 23 mm de diámetro, incluso p.p. de cajas de derivación y ayudas de albañilería; construido según REBT y normas de la compañía suministradora. Medida la longitud ejecutada desde la centralización de contadores hasta la caja de protección individual.

| Código | Ud | Descripción | Rendimiento | Precio | Importe |
|---|---|---|---|---|---|
| ATC00100 | h | CUADRILLA ALBAÑILERÍA, FORMADA POR OFICIAL 1ª Y PEÓN ESP. | 0.03 | 38.75 | 1.16 |
| TO01800 | h | OF. 1ª ELECTRICISTA | 0.046 | 19.85 | 0.91 |
| IE02100 | m | CABLE COBRE 1x4 mm2 H07V-K | 3.03 | 1.28 | 3.88 |
| IE12100 | m | TUBO PVC FLEXIBLE CORRUGADO DIÁM. 23 mm | 1.01 | 0.31 | 0.31 |
| WW00300 | u | MATERIAL COMPLEMENTARIO O PZAS. ESPECIALES | 0.3 | 0.55 | 0.17 |
| WW00400 | u | PEQUEÑO MATERIAL | 0.5 | 0.3 | 0.15 |
|  |  | Total |  |  | 6.58 |

**08EDD00002** m DERIVACIÓN INDIVIDUAL MONOFÁSICA, 3 COND. 6 mm2
Precio: 8.62
Derivación individual monofásica instalada con cable de cobre de tres conductores H07V-K de 6 mm2 de sección nominal, empotrada y aislada con tubo de PVC flexible de 29 mm de diámetro, incluso p.p. de cajas de derivación y ayudas de albañilería; construido según REBT y normas de la compañía suministradora. Medida la longitud ejecutada desde la centralización de contadores hasta la caja de protección individual.

| Código | Ud | Descripción | Rendimiento | Precio | Importe |
|---|---|---|---|---|---|
| ATC00100 | h | CUADRILLA ALBAÑILERÍA, FORMADA POR OFICIAL 1ª Y PEÓN ESP. | 0.03 | 38.75 | 1.16 |
| TO01800 | h | OF. 1ª ELECTRICISTA | 0.046 | 19.85 | 0.91 |
| IE02200 | m | CABLE COBRE 1x6 mm2 H07V-K | 3.03 | 1.91 | 5.79 |
| IE12200 | m | TUBO PVC FLEXIBLE CORRUGADO DIAN. 29 mm | 1.01 | 0.44 | 0.44 |
| WW00300 | u | MATERIAL COMPLEMENTARIO O PZAS. ESPECIALES | 0.3 | 0.55 | 0.17 |
| WW00400 | u | PEQUEÑO MATERIAL | 0.5 | 0.3 | 0.15 |
|  |  | Total |  |  | 8.62 |

**08EDD00003** m DERIVACIÓN INDIVIDUAL MONOFÁSICA, 3 COND. 10 mm2
Precio: 13.95
Derivación individual monofásica instalada con cable de cobre de tres conductores H07V-K(AS) de 10 mm2 de sección nominal, empotrada y aislada con tubo de PVC flexible de 29 mm de diámetro, incluso p.p. de cajas de derivación y ayudas de albañilería; construido según REBT y normas de la compañía suministradora. Medida la longitud ejecutada desde la centralización de contadores hasta la caja de protección individual.

| Código | Ud | Descripción | Rendimiento | Precio | Importe |
|---|---|---|---|---|---|
| ATC00100 | h | CUADRILLA ALBAÑILERÍA, FORMADA POR OFICIAL 1ª Y PEÓN ESP. | 0.03 | 38.75 | 1.16 |
| TO01800 | h | OF. 1ª ELECTRICISTA | 0.046 | 19.85 | 0.91 |
| IE02400 | m | CABLE COBRE 1x10 mm2 H07V-K(AS) | 3.03 | 3.67 | 11.12 |
| IE12200 | m | TUBO PVC FLEXIBLE CORRUGADO DIAN. 29 mm | 1.01 | 0.44 | 0.44 |
| WW00300 | u | MATERIAL COMPLEMENTARIO O PZAS. ESPECIALES | 0.3 | 0.55 | 0.17 |
| WW00400 | u | PEQUEÑO MATERIAL | 0.5 | 0.3 | 0.15 |
|  |  | Total |  |  | 13.95 |

**08EDD00004** m DERIVACIÓN INDIVIDUAL MONOFÁSICA, 3 COND. 16 mm2
Precio: 19.61
Derivación individual monofásica instalada con cable de cobre de tres conductores H07V-K(AS) de 16 mm2 de sección nominal, empotrada y aislada con tubo de PVC flexible de 36 mm de diámetro, incluso p.p. de cajas de derivación y ayudas de albañilería; construido según REBT y normas de la compañía suministradora. Medida la longitud ejecutada desde la centralización de contadores hasta la caja de protección individual.

| Código | Ud | Descripción | Rendimiento | Precio | Importe |
|---|---|---|---|---|---|
| ATC00100 | h | CUADRILLA ALBAÑILERÍA, FORMADA POR OFICIAL 1ª Y PEÓN ESP. | 0.03 | 38.75 | 1.16 |
| TO01800 | h | OF. 1ª ELECTRICISTA | 0.046 | 19.85 | 0.91 |
| IE02600 | m | CABLE COBRE 1x16 mm2 H07V-K(AS) | 3.03 | 5.49 | 16.63 |
| IE12300 | m | TUBO PVC FLEXIBLE CORRUGADO DIÁM. 36 mm | 1.01 | 0.58 | 0.59 |
| WW00300 | u | MATERIAL COMPLEMENTARIO O PZAS. ESPECIALES | 0.3 | 0.55 | 0.17 |
| WW00400 | u | PEQUEÑO MATERIAL | 0.5 | 0.3 | 0.15 |
|  |  | Total |  |  | 19.61 |

**08EDD00005** m DERIVACIÓN INDIVIDUAL MONOFÁSICA, 3 COND. 25 mm2
Precio: 31.03
Derivación individual monofásica instalada con cable de cobre de tres conductores H07V-K(AS) de 25 mm2 de sección nominal, empotrada y aislada con tubo de PVC flexible de 48 mm de diámetro, incluso p.p. de cajas de derivación y ayudas de albañilería; construido según REBT y normas de la compañía suministradora. Medida la longitud ejecutada desde la centralización de contadores hasta la caja de protección individual.

| Código | Ud | Descripción | Rendimiento | Precio | Importe |
|---|---|---|---|---|---|
| ATC00100 | h | CUADRILLA ALBAÑILERÍA, FORMADA POR OFICIAL 1ª Y PEÓN ESP. | 0.03 | 38.75 | 1.16 |
| TO01800 | h | OF. 1ª ELECTRICISTA | 0.046 | 19.85 | 0.91 |
| IE02800 | m | CABLE COBRE 1x25 mm2 H07V-K(AS) | 3.03 | 9.01 | 27.30 |
| IE12400 | m | TUBO PVC FLEXIBLE CORRUGADO DIÁM. 48 mm | 1.01 | 0.95 | 0.96 |
| WW00300 | u | MATERIAL COMPLEMENTARIO O PZAS. ESPECIALES | 1 | 0.55 | 0.55 |
| WW00400 | u | PEQUEÑO MATERIAL | 0.5 | 0.3 | 0.15 |
|  |  | Total |  |  | 31.03 |

**08EDD00101** m DERIVACIÓN INDIVIDUAL TRIFÁSICA, 5 COND. 6 mm2
Precio: 12.56
Derivación individual trifasica instalada con cable de cobre de cinco conductores H07V-K de 6 mm2 de sección nominal, empotrada y aislada con tubo de PVC flexible de 29 mm de diámetro, incluso p.p. de cajas de derivación y ayudas de albañilería; construido según REBT y normas de la compañía suministradora. Medida la longitud ejecutada desde la centralización de contadores hasta la caja de protección individual.

| Código | Ud | Descripción | Rendimiento | Precio | Importe |
|---|---|---|---|---|---|
| ATC00100 | h | CUADRILLA ALBAÑILERÍA, FORMADA POR OFICIAL 1ª Y PEÓN ESP. | 0.03 | 38.75 | 1.16 |
| TO01800 | h | OF. 1ª ELECTRICISTA | 0.05 | 19.85 | 0.99 |
| IE02200 | m | CABLE COBRE 1x6 mm2 H07V-K | 5.05 | 1.91 | 9.65 |
| IE12200 | m | TUBO PVC FLEXIBLE CORRUGADO DIAN. 29 mm | 1.01 | 0.44 | 0.44 |
| WW00300 | u | MATERIAL COMPLEMENTARIO O PZAS. ESPECIALES | 0.3 | 0.55 | 0.17 |
| WW00400 | u | PEQUEÑO MATERIAL | 0.5 | 0.3 | 0.15 |
|  |  | Total |  |  | 12.56 |

**08EDD00102** m DERIVACIÓN INDIVIDUAL TRIFÁSICA, 5 COND. 10 mm2
Precio: 21.59
Derivación individual trifasica instalada con cable de cobre de cinco conductores H07V-K(AS) de 10 mm2 de sección nominal empotrada y aislada con tubo de PVC flexible de 36 mm de diámetro, incluso p.p. de cajas de derivación y ayudas de albañilería; construido según REBT y normas de la compañía suministradora. Medida la longitud ejecutada desde la centralización de contadores hasta la caja de protección individual.

| Código | Ud | Descripción | Rendimiento | Precio | Importe |
|---|---|---|---|---|---|
| ATC00100 | h | CUADRILLA ALBAÑILERÍA, FORMADA POR OFICIAL 1ª Y PEÓN ESP. | 0.03 | 38.75 | 1.16 |
| TO01800 | h | OF. 1ª ELECTRICISTA | 0.05 | 19.85 | 0.99 |
| IE02400 | m | CABLE COBRE 1x10 mm2 H07V-K(AS) | 5.05 | 3.67 | 18.53 |
| IE12300 | m | TUBO PVC FLEXIBLE CORRUGADO DIÁM. 36 mm | 1.01 | 0.58 | 0.59 |
| WW00300 | u | MATERIAL COMPLEMENTARIO O PZAS. ESPECIALES | 0.3 | 0.55 | 0.17 |
| WW00400 | u | PEQUEÑO MATERIAL | 0.5 | 0.3 | 0.15 |
|  |  | Total |  |  | 21.59 |

###### 08EDW Varios (05/01/2008)

##### 08EI Interruptores

###### 08EID Diferenciales

**08EID00005** u INTERRUPTOR DIFERENCIAL II, INT. N. 25 A SENS. 0,03 A
Precio: 61.06
Interruptor diferencial II de 25 A de intensidad nominal y 0,03 A de sensibilidad tipo AC, construido según REBT y normas de la compañía suministradora. Medida la cantidad ejecutada.

| Código | Ud | Descripción | Rendimiento | Precio | Importe |
|---|---|---|---|---|---|
| TO01800 | h | OF. 1ª ELECTRICISTA | 0.3 | 19.85 | 5.96 |
| IE08500 | u | INTERRUPTOR DIFERENCIAL II 25 A/30 Ma TIPO AC | 1 | 55.1 | 55.10 |
|  |  | Total |  |  | 61.06 |

**08EID00007** u INTERRUPTOR DIFERENCIAL II, INT. N. 40 A SENS. 0,03 A
Precio: 61.06
Interruptor diferencial II de 40 A de intensidad nominal y 0,03 A de sensibilidad tipo AC, construido según REBT y normas de la compañía suministradora. Medida la cantidad ejecutada.

| Código | Ud | Descripción | Rendimiento | Precio | Importe |
|---|---|---|---|---|---|
| TO01800 | h | OF. 1ª ELECTRICISTA | 0.3 | 19.85 | 5.96 |
| IE08600 | u | INTERRUPTOR DIFERENCIAL II 40 A/30 mA TIPO AC | 1 | 55.1 | 55.10 |
|  |  | Total |  |  | 61.06 |

**08EID00008** u INTERRUPTOR DIFERENCIAL II, INT. N. 63 A SENS. 0,03 A
Precio: 330.68
Interruptor diferencial II de 63 A de intensidad nominal y 0,03 A de sensibilidad tipo AC, construido según REBT y normas de la compañía suministradora. Medida la cantidad ejecutada.

| Código | Ud | Descripción | Rendimiento | Precio | Importe |
|---|---|---|---|---|---|
| TO01800 | h | OF. 1ª ELECTRICISTA | 0.3 | 19.85 | 5.96 |
| IE08700 | u | INTERRUPTOR DIFERENCIAL II 63 A/30 mA TIPO AC | 1 | 324.72 | 324.72 |
|  |  | Total |  |  | 330.68 |

**08EID00012** u INTERRUPTOR DIFERENCIAL II, INT. N. 40 A SENS. 0,30 A
Precio: 133.88
Interruptor diferencial II de 40 A de intensidad nominal y 0,30 A de sensibilidad tipo AC, construido según REBT y normas de la compañía suministradora. Medida la cantidad ejecutada.

| Código | Ud | Descripción | Rendimiento | Precio | Importe |
|---|---|---|---|---|---|
| TO01800 | h | OF. 1ª ELECTRICISTA | 0.3 | 19.85 | 5.96 |
| IE08800 | u | INTERRUPTOR DIFERENCIAL II 40 A/300 mA TIPO AC | 1 | 127.92 | 127.92 |
|  |  | Total |  |  | 133.88 |

**08EID00013** u INTERRUPTOR DIFERENCIAL II, INT. N. 63 A SENS. 0.30 A
Precio: 234.25
Interruptor diferencial II de 63 A de intensidad nominal y 0,30 A de sensibilidad tipo AC, construido según REBT y normas de la compañía suministradora. Medida la cantidad ejecutada.

| Código | Ud | Descripción | Rendimiento | Precio | Importe |
|---|---|---|---|---|---|
| TO01800 | h | OF. 1ª ELECTRICISTA | 0.3 | 19.85 | 5.96 |
| IE08900 | u | INTERRUPTOR DIFERENCIAL II 63 A/300 mA TIPO AC | 1 | 228.29 | 228.29 |
|  |  | Total |  |  | 234.25 |

**08EID00022** u INTERRUPTOR DIFERENCIAL IV, INT. N. 25 A SENS. 0,03 A
Precio: 247.05
Interruptor diferencial IV de 25 A de intensidad nominal y 0,03 A de sensibilidad tipo AC, construido según REBT y normas de la compañía suministradora. Medida la cantidad ejecutada.

| Código | Ud | Descripción | Rendimiento | Precio | Importe |
|---|---|---|---|---|---|
| TO01800 | h | OF. 1ª ELECTRICISTA | 0.4 | 19.85 | 7.94 |
| IE09000 | u | INTERRUPTOR DIFERENCIAL IV 25 A/30 mA TIPO AC | 1 | 239.11 | 239.11 |
|  |  | Total |  |  | 247.05 |

**08EID00023** u INTERRUPTOR DIFERENCIAL IV, INT. N. 40 A SENS. 0,03 A
Precio: 254.92
Interruptor diferencial IV de 40 A de intensidad nominal y 0,03 A de sensibilidad tipo AC, construido según REBT y normas de la compañía suministradora. Medida la cantidad ejecutada.

| Código | Ud | Descripción | Rendimiento | Precio | Importe |
|---|---|---|---|---|---|
| TO01800 | h | OF. 1ª ELECTRICISTA | 0.4 | 19.85 | 7.94 |
| IE09100 | u | INTERRUPTOR DIFERENCIAL IV 40 A/30 mA TIPO AC | 1 | 246.98 | 246.98 |
|  |  | Total |  |  | 254.92 |

**08EID00028** u INTERRUPTOR DIFERENCIAL IV, INT. N. 25 A SENS. 0,30 A
Precio: 218.52
Interruptor diferencial IV de 25 A de intensidad nominal y 0,30 A de sensibilidad tipo AC, construido según REBT y normas de la compañía suministradora. Medida la cantidad ejecutada.

| Código | Ud | Descripción | Rendimiento | Precio | Importe |
|---|---|---|---|---|---|
| TO01800 | h | OF. 1ª ELECTRICISTA | 0.4 | 19.85 | 7.94 |
| IE09500 | u | INTERRUPTOR DIFERENCIAL IV 40 A/300 mA TIPO AC | 1 | 210.58 | 210.58 |
|  |  | Total |  |  | 218.52 |

**08EID00029** u INTERRUPTOR DIFERENCIAL IV, INT. N. 63 A SENS. 0,30 A
Precio: 284.44
Interruptor diferencial IV de 63 A de intensidad nominal y 0,30 A de sensibilidad tipo AC, construido según REBT y normas de la compañía suministradora. Medida la cantidad ejecutada.

| Código | Ud | Descripción | Rendimiento | Precio | Importe |
|---|---|---|---|---|---|
| TO01800 | h | OF. 1ª ELECTRICISTA | 0.4 | 19.85 | 7.94 |
| IE09600 | u | INTERRUPTOR DIFERENCIAL IV 63 A/300 mA TIPO AC | 1 | 276.5 | 276.50 |
|  |  | Total |  |  | 284.44 |

**08EID00105** u INTERRUPTOR GENERAL AUTOMÁTICO OMNIPOLAR IV DE 125 A
Precio: 379.91
Interruptor general automático de corte omnipolar IV de 125 A de intensidad nominal, con palanca para accionamiento manual, construido según REBT y normas de la compañía suministradora. Medida la cantidad ejecutada.

| Código | Ud | Descripción | Rendimiento | Precio | Importe |
|---|---|---|---|---|---|
| TO01800 | h | OF. 1ª ELECTRICISTA | 0.5 | 19.85 | 9.93 |
| IE07300 | u | INTERRUPTOR AUTOMATICO OMNIPOLAR IV 125 A | 1 | 369.98 | 369.98 |
|  |  | Total |  |  | 379.91 |

**08EID00130** u INTERRUP. DIF. BIP. (II). INT.25 A SENS. 0,03 A CLASE A "SI"
Precio: 148.97
Interruptor diferencial bipolar (II) de 25A de intensidad nominal y 0,03A de sensibilidad clase A "si" Selectivo. Con indicador de corte en maneta y posibilidad de acople de auxiliares, tensión de aislamiento de 500V en CA y doble aislamiento. Según normas UNE, REBT y de la compañía suministradora. Medida la cantidad ejecutada

| Código | Ud | Descripción | Rendimiento | Precio | Importe |
|---|---|---|---|---|---|
| TO01800 | h | OF. 1ª ELECTRICISTA | 0.28 | 19.85 | 5.56 |
| IE13930 | u | INTERRUPTOR DIFERENCIAL BIPOLAR (II). INT. N. 25 A SENS. 0,03A | 1 | 142.31 | 142.31 |
| WW00300 | u | MATERIAL COMPLEMENTARIO O PZAS. ESPECIALES | 2 | 0.55 | 1.10 |
|  |  | Total |  |  | 148.97 |

**08EID00135** u INTERRUP. DIF. TETRA. (IV). INT.40 A SENS. 0,5 A CLASE A "SI"
Precio: 352.63
Interruptor diferencial tetrapolar (IV) de 40A de intensidad nominal y 0,5A de sensibilidad clase A "si" Selectivo. Con indicador de corte en maneta y posibilidad de acople de auxiliares, tensión de aislamiento de 500V en CA y doble aislamiento. Según normas UNE, REBT y de la compañía suministradora. Medida la cantidad ejecutada

| Código | Ud | Descripción | Rendimiento | Precio | Importe |
|---|---|---|---|---|---|
| TO01800 | h | OF. 1ª ELECTRICISTA | 0.56 | 19.85 | 11.12 |
| IE13935 | u | INTERRUPTOR DIFERENCIAL TETRAPOLAR (II). INT. N. 40 A SENS. 0,5A | 1 | 330.51 | 330.51 |
| WW00300 | u | MATERIAL COMPLEMENTARIO O PZAS. ESPECIALES | 20 | 0.55 | 11.00 |
|  |  | Total |  |  | 352.63 |

**08EID00140** u INTERRUP. DIF. TETRA. (IV). INT.63 A SENS. 0,5 A CLASE A "SI"
Precio: 471.67
Interruptor diferencial tetrapolar (IV) de 63A de intensidad nominal y 0,5A de sensibilidad clase A "si" Selectivo. Con indicador de corte en maneta y posibilidad de acople de auxiliares, tensión de aislamiento de 500V en CA y doble aislamiento. Según normas UNE, REBT y de la compañía suministradora. Medida la cantidad ejecutada

| Código | Ud | Descripción | Rendimiento | Precio | Importe |
|---|---|---|---|---|---|
| TO01800 | h | OF. 1ª ELECTRICISTA | 0.56 | 19.85 | 11.12 |
| IE13940 | u | INTERRUPTOR DIFERENCIAL TETRAPOLAR (II). INT. N. 63A SENS. 0,5A | 1 | 442.95 | 442.95 |
| WW00300 | u | MATERIAL COMPLEMENTARIO O PZAS. ESPECIALES | 32 | 0.55 | 17.60 |
|  |  | Total |  |  | 471.67 |

###### 08EIM Magnetotérmicos

**08EIM00001** u INTERRUPTOR AUTOMÁTICO MAGNETOTÉRMICO BIPOLAR (I+N) DE 6 A
Precio: 20.7
Interruptor automático magnetotérmico bipolar (I+N) de 6 A de intensidad nominal, construido según REBT y normas de la compañía suministradora. Medida la cantidad ejecutada

| Código | Ud | Descripción | Rendimiento | Precio | Importe |
|---|---|---|---|---|---|
| TO01800 | h | OF. 1ª ELECTRICISTA | 0.2 | 19.85 | 3.97 |
| IE10000 | u | INTERRUPTOR MAGNETOTÉRMICO I+N, DE 6-25 A | 1 | 16.73 | 16.73 |
|  |  | Total |  |  | 20.7 |

**08EIM00002** u INTERRUPTOR AUTOMÁTICO MAGNETOTÉRMICO BIPOLAR (I+N) DE 10 A
Precio: 20.7
Interruptor automático magnetotérmico bipolar (I+N) de 10 A de intensidad nominal, construido según REBT y normas de la compañía suministradora. Medida la cantidad ejecutada

| Código | Ud | Descripción | Rendimiento | Precio | Importe |
|---|---|---|---|---|---|
| TO01800 | h | OF. 1ª ELECTRICISTA | 0.2 | 19.85 | 3.97 |
| IE10000 | u | INTERRUPTOR MAGNETOTÉRMICO I+N, DE 6-25 A | 1 | 16.73 | 16.73 |
|  |  | Total |  |  | 20.7 |

**08EIM00101** u INTERRUPTOR AUTOMÁTICO MAGNETOTÉRMICO BIPOLAR DE 10 A
Precio: 59.08
Interruptor automático magnetotérmico bipolar de 10 A de intensidad nominal, construido según REBT y normas de la compañía suministradora. Medida la cantidad ejecutada.

| Código | Ud | Descripción | Rendimiento | Precio | Importe |
|---|---|---|---|---|---|
| TO01800 | h | OF. 1ª ELECTRICISTA | 0.25 | 19.85 | 4.96 |
| IE10300 | u | INTERRUPTOR MAGNETOTÉRMICO II, DE 10-32 A | 1 | 54.12 | 54.12 |
|  |  | Total |  |  | 59.08 |

**08EIM00102** u INTERRUPTOR AUTOMÁTICO MAGNETOTÉRMICO BIPOLAR DE 16 A
Precio: 59.08
Interruptor automático magnetotérmico bipolar de 16 A de intensidad nominal, construido según REBT y normas de la compañía suministradora. Medida la cantidad ejecutada.

| Código | Ud | Descripción | Rendimiento | Precio | Importe |
|---|---|---|---|---|---|
| TO01800 | h | OF. 1ª ELECTRICISTA | 0.25 | 19.85 | 4.96 |
| IE10300 | u | INTERRUPTOR MAGNETOTÉRMICO II, DE 10-32 A | 1 | 54.12 | 54.12 |
|  |  | Total |  |  | 59.08 |

**08EIM00103** u INTERRUPTOR AUTOMÁTICO MAGNETOTÉRMICO BIPOLAR DE 20 A
Precio: 59.08
Interruptor automático magnetotérmico bipolar de 20 A de intensidad nominal, construido según REBT y normas de la compañía suministradora. Medida la cantidad ejecutada.

| Código | Ud | Descripción | Rendimiento | Precio | Importe |
|---|---|---|---|---|---|
| TO01800 | h | OF. 1ª ELECTRICISTA | 0.25 | 19.85 | 4.96 |
| IE10300 | u | INTERRUPTOR MAGNETOTÉRMICO II, DE 10-32 A | 1 | 54.12 | 54.12 |
|  |  | Total |  |  | 59.08 |

**08EIM00104** u INTERRUPTOR AUTOMÁTICO MAGNETOTÉRMICO BIPOLAR DE 25 A
Precio: 59.08
Interruptor automático magnetotérmico bipolar de 25 A de intensidad nominal, construido según REBT y normas de la compañía suministradora. Medida la cantidad ejecutada.

| Código | Ud | Descripción | Rendimiento | Precio | Importe |
|---|---|---|---|---|---|
| TO01800 | h | OF. 1ª ELECTRICISTA | 0.25 | 19.85 | 4.96 |
| IE10300 | u | INTERRUPTOR MAGNETOTÉRMICO II, DE 10-32 A | 1 | 54.12 | 54.12 |
|  |  | Total |  |  | 59.08 |

**08EIM00105** u INTERRUPTOR AUTOMÁTICO MAGNETOTÉRMICO BIPOLAR DE 32 A
Precio: 59.08
Interruptor automático magnetotérmico bipolar de 32 A de intensidad nominal. construido según REBT y normas de la compañía suministradora. Medida la cantidad ejecutada.

| Código | Ud | Descripción | Rendimiento | Precio | Importe |
|---|---|---|---|---|---|
| TO01800 | h | OF. 1ª ELECTRICISTA | 0.25 | 19.85 | 4.96 |
| IE10300 | u | INTERRUPTOR MAGNETOTÉRMICO II, DE 10-32 A | 1 | 54.12 | 54.12 |
|  |  | Total |  |  | 59.08 |

**08EIM00201** u INTERRUPTOR AUTOMÁTICO MAGNETOTÉRMICO TRIPOLAR DE 10 A
Precio: 91.57
Interruptor automático magnetotérmico tripolar de 10 A de intensidad nominal, construido según REBT y normas de la compañía suministradora. Medida la cantidad ejecutada.

| Código | Ud | Descripción | Rendimiento | Precio | Importe |
|---|---|---|---|---|---|
| TO01800 | h | OF. 1ª ELECTRICISTA | 0.3 | 19.85 | 5.96 |
| IE10500 | u | INTERRUPTOR MAGNETOTÉRMICO III, DE 10-32 A | 1 | 85.61 | 85.61 |
|  |  | Total |  |  | 91.57 |

**08EIM00202** u INTERRUPTOR AUTOMÁTICO MAGNETOTÉRMICO TRIPOLAR DE 16 A
Precio: 91.57
Interruptor automático magnetotérmico tripolar de 16 A de intensidad nominal, construido según REBT y normas de la compañía suministradora. Medida la cantidad ejecutada.

| Código | Ud | Descripción | Rendimiento | Precio | Importe |
|---|---|---|---|---|---|
| TO01800 | h | OF. 1ª ELECTRICISTA | 0.3 | 19.85 | 5.96 |
| IE10500 | u | INTERRUPTOR MAGNETOTÉRMICO III, DE 10-32 A | 1 | 85.61 | 85.61 |
|  |  | Total |  |  | 91.57 |

**08EIM00203** u INTERRUPTOR AUTOMÁTICO MAGNETOTÉRMICO TRIPOLAR DE 20 A
Precio: 91.57
Interruptor automático magnetotérmico tripolar de 20 A de intensidad nominal, construido según REBT y normas de la compañía suministradora. Medida la cantidad ejecutada.

| Código | Ud | Descripción | Rendimiento | Precio | Importe |
|---|---|---|---|---|---|
| TO01800 | h | OF. 1ª ELECTRICISTA | 0.3 | 19.85 | 5.96 |
| IE10500 | u | INTERRUPTOR MAGNETOTÉRMICO III, DE 10-32 A | 1 | 85.61 | 85.61 |
|  |  | Total |  |  | 91.57 |

**08EIM00204** u INTERRUPTOR AUTOMÁTICO MAGNETOTÉRMICO TRIPOLAR DE 25 A
Precio: 91.57
Interruptor automático magnetotérmico tripolar de 25 A de intensidad nominal, construido según REBT y normas de la compañía suministradora. Medida la cantidad ejecutada.

| Código | Ud | Descripción | Rendimiento | Precio | Importe |
|---|---|---|---|---|---|
| TO01800 | h | OF. 1ª ELECTRICISTA | 0.3 | 19.85 | 5.96 |
| IE10500 | u | INTERRUPTOR MAGNETOTÉRMICO III, DE 10-32 A | 1 | 85.61 | 85.61 |
|  |  | Total |  |  | 91.57 |

**08EIM00205** u INTERRUPTOR AUTOMÁTICO MAGNETOTÉRMICO TRIPOLAR DE 32 A
Precio: 91.57
Interruptor automático magnetotérmico tripolar de 32 A de intensidad nominal, construido según REBT y normas de la compañía suministradora. Medida la cantidad ejecutada.

| Código | Ud | Descripción | Rendimiento | Precio | Importe |
|---|---|---|---|---|---|
| TO01800 | h | OF. 1ª ELECTRICISTA | 0.3 | 19.85 | 5.96 |
| IE10500 | u | INTERRUPTOR MAGNETOTÉRMICO III, DE 10-32 A | 1 | 85.61 | 85.61 |
|  |  | Total |  |  | 91.57 |

**08EIM00206** u INTERRUPTOR AUTOMÁTICO MAGNETOTÉRMICO TRIPOLAR DE 38 A
Precio: 105.34
Interruptor automático magnetotérmico tripolar de 38 A de intensidad nominal, construido según REBT y normas de la compañía suministradora. Medida la cantidad ejecutada.

| Código | Ud | Descripción | Rendimiento | Precio | Importe |
|---|---|---|---|---|---|
| TO01800 | h | OF. 1ª ELECTRICISTA | 0.3 | 19.85 | 5.96 |
| IE10600 | u | INTERRUPTOR MAGNETOTÉRMICO III, DE 40-50 A | 1 | 99.38 | 99.38 |
|  |  | Total |  |  | 105.34 |

**08EIM00207** u INTERRUPTOR AUTOMÁTICO MAGNETOTÉRMICO TRIPOLAR DE 47 A
Precio: 106.33
Interruptor automático magnetotérmico tripolar de 47 A de intensidad nominal, construido según REBT y normas de la compañía suministradora. Medida la cantidad ejecutada.

| Código | Ud | Descripción | Rendimiento | Precio | Importe |
|---|---|---|---|---|---|
| TO01800 | h | OF. 1ª ELECTRICISTA | 0.35 | 19.85 | 6.95 |
| IE10600 | u | INTERRUPTOR MAGNETOTÉRMICO III, DE 40-50 A | 1 | 99.38 | 99.38 |
|  |  | Total |  |  | 106.33 |

**08EIM00208** u INTERRUPTOR AUTOMÁTICO MAGNETOTÉRMICO TRIPOLAR DE 63 A
Precio: 171.28
Interruptor automático magnetotérmico tripolar de 63 A de intensidad nominal, construido según REBT y normas de la compañía suministradora. Medida la cantidad ejecutada.

| Código | Ud | Descripción | Rendimiento | Precio | Importe |
|---|---|---|---|---|---|
| TO01800 | h | OF. 1ª ELECTRICISTA | 0.35 | 19.85 | 6.95 |
| IE10700 | u | INTERRUPTOR MAGNETOTÉRMICO III, 63 A | 1 | 164.33 | 164.33 |
|  |  | Total |  |  | 171.28 |

**08EIM00301** u INTERRUPTOR AUTOMÁTICO MAGNETOTÉRMICO TETRAPOLAR DE 10 A
Precio: 119.13
Interruptor automático magnetotérmico tetrapolar de 10 A de intensidad nominal, construido según REBT y normas de la compañía suministradora. Medida la cantidad ejecutada.

| Código | Ud | Descripción | Rendimiento | Precio | Importe |
|---|---|---|---|---|---|
| TO01800 | h | OF. 1ª ELECTRICISTA | 0.35 | 19.85 | 6.95 |
| IE10800 | u | INTERRUPTOR MAGNETOTÉRMICO IV, DE 10-32 A | 1 | 112.18 | 112.18 |
|  |  | Total |  |  | 119.13 |

**08EIM00304** u INTERRUPTOR AUTOMÁTICO MAGNETOTÉRMICO TETRAPOLAR DE 25 A
Precio: 119.13
Interruptor automático magnetotérmico tetrapolar de 25 A de intensidad nominal, construido según REBT y normas de la compañía suministradora. Medida la cantidad ejecutada.

| Código | Ud | Descripción | Rendimiento | Precio | Importe |
|---|---|---|---|---|---|
| TO01800 | h | OF. 1ª ELECTRICISTA | 0.35 | 19.85 | 6.95 |
| IE10800 | u | INTERRUPTOR MAGNETOTÉRMICO IV, DE 10-32 A | 1 | 112.18 | 112.18 |
|  |  | Total |  |  | 119.13 |

**08EIM00305** u INTERRUPTOR AUTOMÁTICO MAGNETOTÉRMICO TETRAPOLAR DE 32 A
Precio: 119.13
Interruptor automático magnetotérmico tetrapolar de 32 A de intensidad nominal, construido según REBT y normas de la compañía suministradora. Medida la cantidad ejecutada.

| Código | Ud | Descripción | Rendimiento | Precio | Importe |
|---|---|---|---|---|---|
| TO01800 | h | OF. 1ª ELECTRICISTA | 0.35 | 19.85 | 6.95 |
| IE10800 | u | INTERRUPTOR MAGNETOTÉRMICO IV, DE 10-32 A | 1 | 112.18 | 112.18 |
|  |  | Total |  |  | 119.13 |

**08EIM00400** u INTERRUP. AUTO. MAGNETOTÉRMICO BIPOLAR 6kA (II) DE 10A
Precio: 51.74
Interruptor automático magnetotérmico bipolar de 10 A con poder de corte 6000 A para varios tipos de curvas de corte. Con indicador de corte en maneta y posibilidad de acople de auxiliares, tensión de aislamiento de 500V en CA y doble aislamiento clase 2. Según normas UNE, REBT y de la compañía suministradora. Medida la unidad ejecutada

| Código | Ud | Descripción | Rendimiento | Precio | Importe |
|---|---|---|---|---|---|
| TO01800 | h | OF. 1ª ELECTRICISTA | 0.28 | 19.85 | 5.56 |
| IE14000 | u | INTERRUPTOR AUT. MAGNETOTÉRMICO (II) DE 10A. TC. 6KA | 1 | 45.08 | 45.08 |
| WW00300 | u | MATERIAL COMPLEMENTARIO O PZAS. ESPECIALES | 2 | 0.55 | 1.10 |
|  |  | Total |  |  | 51.74 |

**08EIM00405** u INTERRUP. AUTO. MAGNETOTÉRMICO BIPOLAR 6kA (II) DE 16A
Precio: 52.64
Interruptor automático magnetotérmico bipolar de 16 A con poder de corte 6000 A para varios tipos de curvas de corte. Con indicador de corte en maneta y posibilidad de acople de auxiliares, tensión de aislamiento de 500V en CA y doble aislamiento clase 2. Según normas UNE, REBT y de la compañía suministradora. Medida la unidad ejecutada

| Código | Ud | Descripción | Rendimiento | Precio | Importe |
|---|---|---|---|---|---|
| TO01800 | h | OF. 1ª ELECTRICISTA | 0.28 | 19.85 | 5.56 |
| IE14005 | u | INTERRUPTOR AUT. MAGNETOTÉRMICO (II) DE 16A. TC. 6KA | 1 | 45.98 | 45.98 |
| WW00300 | u | MATERIAL COMPLEMENTARIO O PZAS. ESPECIALES | 2 | 0.55 | 1.10 |
|  |  | Total |  |  | 52.64 |

**08EIM00410** u INTERRUP. AUTO. MAGNETOTÉRMICO BIPOLAR 6kA (II) DE 25A
Precio: 54.85
Interruptor automático magnetotérmico bipolar de 25 A con poder de corte 6000 A para varios tipos de curvas de corte. Con indicador de corte en maneta y posibilidad de acople de auxiliares, tensión de aislamiento de 500V en CA y doble aislamiento clase 2. Según normas UNE, REBT y de la compañía suministradora. Medida la unidad ejecutada

| Código | Ud | Descripción | Rendimiento | Precio | Importe |
|---|---|---|---|---|---|
| TO01800 | h | OF. 1ª ELECTRICISTA | 0.28 | 19.85 | 5.56 |
| IE14010 | u | INTERRUPTOR AUT. MAGNETOTÉRMICO (II) DE 25A. TC. 6KA | 1 | 48.19 | 48.19 |
| WW00300 | u | MATERIAL COMPLEMENTARIO O PZAS. ESPECIALES | 2 | 0.55 | 1.10 |
|  |  | Total |  |  | 54.85 |

**08EIM00415** u INTERRUP. AUTO. MAGNETOTÉRMICO BIPOLAR 6kA (II) DE 32A
Precio: 57.73
Interruptor automático magnetotérmico bipolar de 32 A con poder de corte 6000 A para varios tipos de curvas de corte. Con indicador de corte en maneta y posibilidad de acople de auxiliares, tensión de aislamiento de 500V en CA y doble aislamiento clase 2. Según normas UNE, REBT y de la compañía suministradora. Medida la unidad ejecutada

| Código | Ud | Descripción | Rendimiento | Precio | Importe |
|---|---|---|---|---|---|
| TO01800 | h | OF. 1ª ELECTRICISTA | 0.28 | 19.85 | 5.56 |
| IE14015 | u | INTERRUPTOR AUT. MAGNETOTÉRMICO (II) DE 32A. TC. 6KA | 1 | 51.07 | 51.07 |
| WW00300 | u | MATERIAL COMPLEMENTARIO O PZAS. ESPECIALES | 2 | 0.55 | 1.10 |
|  |  | Total |  |  | 57.73 |

**08EIM00420** u INTERRUP. AUTO. MAGNETOTÉRMICO BIPOLAR 6kA (II) DE 40A
Precio: 71.52
Interruptor automático magnetotérmico bipolar de 40 A con poder de corte 6000 A para varios tipos de curvas de corte. Con indicador de corte en maneta y posibilidad de acople de auxiliares, tensión de aislamiento de 500V en CA y doble aislamiento clase 2. Según normas UNE, REBT y de la compañía suministradora. Medida la unidad ejecutada

| Código | Ud | Descripción | Rendimiento | Precio | Importe |
|---|---|---|---|---|---|
| TO01800 | h | OF. 1ª ELECTRICISTA | 0.28 | 19.85 | 5.56 |
| IE14020 | u | INTERRUPTOR AUT. MAGNETOTÉRMICO (II) DE 40A. TC. 6KA | 1 | 64.86 | 64.86 |
| WW00300 | u | MATERIAL COMPLEMENTARIO O PZAS. ESPECIALES | 2 | 0.55 | 1.10 |
|  |  | Total |  |  | 71.52 |

**08EIM00455** u INTERRUP. AUTO. MAGNETOTÉRMICO TETRAPOLAR 6kA (IV) DE 16A
Precio: 112.35
Interruptor automático magnetotérmico tetrapolar de 16 A con poder de corte 6000 A para varios tipos de curvas de corte. Con indicador de corte en maneta y posibilidad de acople de auxiliares, tensión de aislamiento de 500V en CA y doble aislamiento clase 2. Según normas UNE, REBT y de la compañía suministradora. Medida la unidad ejecutada

| Código | Ud | Descripción | Rendimiento | Precio | Importe |
|---|---|---|---|---|---|
| TO01800 | h | OF. 1ª ELECTRICISTA | 0.56 | 19.85 | 11.12 |
| IE14045 | u | INTERRUPTOR AUT. MAGNETOTÉRMICO (IV) DE 16A. TC. 6KA | 1 | 99.03 | 99.03 |
| WW00300 | u | MATERIAL COMPLEMENTARIO O PZAS. ESPECIALES | 4 | 0.55 | 2.20 |
|  |  | Total |  |  | 112.35 |

**08EIM00470** u INTERRUP. AUTO. MAGNETOTÉRMICO TETRAPOLAR 6kA (IV) DE 40A
Precio: 141.67
Interruptor automático magnetotérmico tetrapolar de 40 A con poder de corte 6000 A para varios tipos de curvas de corte. Con indicador de corte en maneta y posibilidad de acople de auxiliares, tensión de aislamiento de 500V en CA y doble aislamiento clase 2. Según normas UNE, REBT y de la compañía suministradora. Medida la unidad ejecutada

| Código | Ud | Descripción | Rendimiento | Precio | Importe |
|---|---|---|---|---|---|
| TO01800 | h | OF. 1ª ELECTRICISTA | 0.56 | 19.85 | 11.12 |
| IE14070 | u | INTERRUPTOR AUT. MAGNETOTÉRMICO (IV) DE 40A. TC. 6KA | 1 | 128.35 | 128.35 |
| WW00300 | u | MATERIAL COMPLEMENTARIO O PZAS. ESPECIALES | 4 | 0.55 | 2.20 |
|  |  | Total |  |  | 141.67 |

**08EIM00505** u INTERRUP. AUTO. MAGNETOTÉRMICO BIPOLAR 10kA (II) DE 16A
Precio: 58.36
Interruptor automático magnetotérmico bipolar de 16 A con poder de corte 10000 A para varios tipos de curvas de corte. Con indicador de corte en maneta y posibilidad de acople de auxiliares, tensión de aislamiento de 500V en CA y doble aislamiento clase 2. Según normas UNE, REBT y de la compañía suministradora. Medida la unidad ejecutada

| Código | Ud | Descripción | Rendimiento | Precio | Importe |
|---|---|---|---|---|---|
| TO01800 | h | OF. 1ª ELECTRICISTA | 0.28 | 19.85 | 5.56 |
| IE14105 | u | INTERRUPTOR AUT. MAGNETOTÉRMICO (II) DE 16A. TC. 10KA | 1 | 51.7 | 51.70 |
| WW00300 | u | MATERIAL COMPLEMENTARIO O PZAS. ESPECIALES | 2 | 0.55 | 1.10 |
|  |  | Total |  |  | 58.36 |

**08EIM00510** u INTERRUP. AUTO. MAGNETOTÉRMICO BIPOLAR 10kA (II) DE 25A
Precio: 60.95
Interruptor automático magnetotérmico bipolar de 25 A con poder de corte 10000 A para varios tipos de curvas de corte. Con indicador de corte en maneta y posibilidad de acople de auxiliares, tensión de aislamiento de 500V en CA y doble aislamiento clase 2. Según normas UNE, REBT y de la compañía suministradora. Medida la unidad ejecutada

| Código | Ud | Descripción | Rendimiento | Precio | Importe |
|---|---|---|---|---|---|
| TO01800 | h | OF. 1ª ELECTRICISTA | 0.28 | 19.85 | 5.56 |
| IE14110 | u | INTERRUPTOR AUT. MAGNETOTÉRMICO (II) DE 25A. TC. 10KA | 1 | 54.29 | 54.29 |
| WW00300 | u | MATERIAL COMPLEMENTARIO O PZAS. ESPECIALES | 2 | 0.55 | 1.10 |
|  |  | Total |  |  | 60.95 |

**08EIM00555** u INTERRUP. AUTO. MAGNETOTÉRMICO TETRAPOLAR 10kA (IV) DE 16A
Precio: 119.99
Interruptor automático magnetotérmico tetrapolar de 16 A con poder de corte 10000 A para varios tipos de curvas de corte. Con indicador de corte en maneta y posibilidad de acople de auxiliares, tensión de aislamiento de 500V en CA y doble aislamiento clase 2. Según normas UNE, REBT y de la compañía suministradora. Medida la unidad ejecutada

| Código | Ud | Descripción | Rendimiento | Precio | Importe |
|---|---|---|---|---|---|
| TO01800 | h | OF. 1ª ELECTRICISTA | 0.56 | 19.85 | 11.12 |
| IE14155 | u | INTERRUPTOR AUT. MAGNETOTÉRMICO (IV) DE 25A. TC. 10KA | 1 | 106.67 | 106.67 |
| WW00300 | u | MATERIAL COMPLEMENTARIO O PZAS. ESPECIALES | 4 | 0.55 | 2.20 |
|  |  | Total |  |  | 119.99 |

**08EIM00600** u INTERRUP. AUTO. MAGNETOTÉRMICO TETRAPOLAR 25kA (IV) DE 40A
Precio: 249.32
Interruptor automático magnetotérmico tetrapolar de 40 A con poder de corte 25000 A para varios tipos de curvas de corte. Con indicador de corte en maneta y posibilidad de acople de auxiliares, tensión de aislamiento de 500V en CA y doble aislamiento clase 2. Según normas UNE, REBT y de la compañía suministradora. Medida la unidad ejecutada

| Código | Ud | Descripción | Rendimiento | Precio | Importe |
|---|---|---|---|---|---|
| TO01800 | h | OF. 1ª ELECTRICISTA | 0.56 | 19.85 | 11.12 |
| IE14200 | u | INTERRUPTOR AUT. MAGNETOTÉRMICO (IV) DE 40A. TC. 25KA | 1 | 236 | 236.00 |
| WW00300 | u | MATERIAL COMPLEMENTARIO O PZAS. ESPECIALES | 4 | 0.55 | 2.20 |
|  |  | Total |  |  | 249.32 |

**08EIM00670** u INTERRUP. AUTO. MAGNETOTÉRMICO TETRAPOLAR 35kA (IV) DE 40A
Precio: 319.6
Interruptor automático magnetotérmico tetrapolar de 40 A con poder de corte 35000 A para varios tipos de curvas de corte. Con indicador de corte en maneta y posibilidad de acople de auxiliares, tensión de aislamiento de 500V en CA y doble aislamiento clase 2. Según normas UNE, REBT y de la compañía suministradora. Medida la unidad ejecutada

| Código | Ud | Descripción | Rendimiento | Precio | Importe |
|---|---|---|---|---|---|
| TO01800 | h | OF. 1ª ELECTRICISTA | 0.56 | 19.85 | 11.12 |
| IE14270 | u | INTERRUPTOR AUT. MAGNETOTÉRMICO (IV) DE 40A. TC.35KA | 1 | 297.48 | 297.48 |
| WW00300 | u | MATERIAL COMPLEMENTARIO O PZAS. ESPECIALES | 20 | 0.55 | 11.00 |
|  |  | Total |  |  | 319.6 |

**08EIM00675** u INTERRUP. AUTO. MAGNETOTÉRMICO TETRAPOLAR 35kA (IV) DE 63A
Precio: 346.56
Interruptor automático magnetotérmico tetrapolar de 63 A con poder de corte 35000 A para varios tipos de curvas de corte. Con indicador de corte en maneta y posibilidad de acople de auxiliares, tensión de aislamiento de 500V en CA y doble aislamiento clase 2. Según normas UNE, REBT y de la compañía suministradora. Medida la unidad ejecutada

| Código | Ud | Descripción | Rendimiento | Precio | Importe |
|---|---|---|---|---|---|
| TO01800 | h | OF. 1ª ELECTRICISTA | 0.56 | 19.85 | 11.12 |
| IE14275 | u | INTERRUPTOR AUT. MAGNETOTÉRMICO (IV) DE 63A. TC.35KA | 1 | 317.84 | 317.84 |
| WW00300 | u | MATERIAL COMPLEMENTARIO O PZAS. ESPECIALES | 32 | 0.55 | 17.60 |
|  |  | Total |  |  | 346.56 |

**08EIM00700** u INTERRUP. AUTO. CAJA MOLDEADA TRIPOLAR 25KA (III) DE 100A
Precio: 521.22
Interruptor automático en caja moldeada tripolar de 100A y poder de corte de 25kA para varios tipos de curvas de corte. Según normas UNE, REBT y de la compañía suministradora. Medida la cantidad ejecutada

| Código | Ud | Descripción | Rendimiento | Precio | Importe |
|---|---|---|---|---|---|
| TO01800 | h | OF. 1ª ELECTRICISTA | 0.42 | 19.85 | 8.34 |
| IE14300 | u | INTERRUPTOR AUT. CAJA MOLDEADA (III) DE 100A. T.C. 25KA | 1 | 295.7 | 295.70 |
| IE03600 | m | CABLE COBRE 1x120 mm2 RZ1-K(AS) | 6 | 35.28 | 211.68 |
| WW00300 | u | MATERIAL COMPLEMENTARIO O PZAS. ESPECIALES | 10 | 0.55 | 5.50 |
|  |  | Total |  |  | 521.22 |

**08EIM00750** u INTERRUP. AUTO. CAJA MOLDEADA TRIPOLAR 25KA (III) DE 250A
Precio: 1356.57
Interruptor automático en caja moldeada tripolar de 250A y poder de corte de 25kA para varios tipos de curvas de corte. Según normas UNE, REBT y de la compañía suministradora. Medida la cantidad ejecutada

| Código | Ud | Descripción | Rendimiento | Precio | Importe |
|---|---|---|---|---|---|
| TO01800 | h | OF. 1ª ELECTRICISTA | 0.42 | 19.85 | 8.34 |
| IE14350 | u | INTERRUPTOR AUT. CAJA MOLDEADA (III) DE 250A. T.C. 50KA | 1 | 1131.05 | 1131.05 |
| IE03600 | m | CABLE COBRE 1x120 mm2 RZ1-K(AS) | 6 | 35.28 | 211.68 |
| WW00300 | u | MATERIAL COMPLEMENTARIO O PZAS. ESPECIALES | 10 | 0.55 | 5.50 |
|  |  | Total |  |  | 1356.57 |

**08EIM00840** u INTERRUP. AUTO. CAJA MOLDEADA TETRAPOLAR 25KA (IV) DE 1000A
Precio: 7836.71
Interruptor automático en caja moldeada tetrepolar de 1000A y poder de corte de 25kA para varios tipos de curvas de corte. Según normas UNE, REBT y de la compañía suministradora. Medida la cantidad ejecutada

| Código | Ud | Descripción | Rendimiento | Precio | Importe |
|---|---|---|---|---|---|
| TO01800 | h | OF. 1ª ELECTRICISTA | 16.8 | 19.85 | 333.48 |
| IE14440 | u | INTERRUPTOR AUT. CAJA MOLDEADA (IV) DE 1000A. T.C. 25KA | 1 | 7384.29 | 7384.29 |
| IE03500 | m | CABLE COBRE 1x95 mm2 RZ1-K(AS) | 4 | 28.36 | 113.44 |
| WW00300 | u | MATERIAL COMPLEMENTARIO O PZAS. ESPECIALES | 10 | 0.55 | 5.50 |
|  |  | Total |  |  | 7836.71 |

**08EIM00850** u INTERRUP. AUTO. CAJA MOLDEADA TETRAPOLAR 35KA (IV) DE 160A
Precio: 1303.16
Interruptor automático en caja moldeada tripolar de 160A y poder de corte de 35kA para varios tipos de curvas de corte. Según normas UNE, REBT y de la compañía suministradora. Medida la cantidad ejecutada

| Código | Ud | Descripción | Rendimiento | Precio | Importe |
|---|---|---|---|---|---|
| TO01800 | h | OF. 1ª ELECTRICISTA | 10.3 | 19.85 | 204.46 |
| IE14450 | u | INTERRUPTOR AUT. CAJA MOLDEADA (IV) DE 160A. T.C. 35KA | 1 | 979.76 | 979.76 |
| IE03500 | m | CABLE COBRE 1x95 mm2 RZ1-K(AS) | 4 | 28.36 | 113.44 |
| WW00300 | u | MATERIAL COMPLEMENTARIO O PZAS. ESPECIALES | 10 | 0.55 | 5.50 |
|  |  | Total |  |  | 1303.16 |

**08EIM00865** u INTERRUP. AUTO. CAJA MOLDEADA TETRAPOLAR 35KA (IV) DE 250A
Precio: 1621.55
Interruptor automático en caja moldeada tripolar de 250A y poder de corte de 35kA para varios tipos de curvas de corte. Según normas UNE, REBT y de la compañía suministradora. Medida la cantidad ejecutada

| Código | Ud | Descripción | Rendimiento | Precio | Importe |
|---|---|---|---|---|---|
| TO01800 | h | OF. 1ª ELECTRICISTA | 10.3 | 19.85 | 204.46 |
| IE14465 | u | INTERRUPTOR AUT. CAJA MOLDEADA (IV) DE 250A. T.C. 35KA | 1 | 1200.31 | 1200.31 |
| IE03733 | m | CABLE COBRE 1X185 MM2 RZ1-K(AS) | 4 | 52.82 | 211.28 |
| WW00300 | u | MATERIAL COMPLEMENTARIO O PZAS. ESPECIALES | 10 | 0.55 | 5.50 |
|  |  | Total |  |  | 1621.55 |

**08EIM00900** u INTERRUP. AUTO. CAJA TETRAP. 50kA (IV) 100 A INT. DIF. 0,5A
Precio: 1491.61
Interruptor automático en caja moldeada tetrapolar de 100A y poder de corte de 50kA para varios tipos de curvas de corte, con relé diferencial de 0,5A y toroidal en linea. Según normas UNE, REBT y de la compañía suministradora. Medida la cantidad ejecutada

| Código | Ud | Descripción | Rendimiento | Precio | Importe |
|---|---|---|---|---|---|
| TO01800 | h | OF. 1ª ELECTRICISTA | 11 | 19.85 | 218.35 |
| IE14500 | u | INTERRUPTOR AUT. CAJA MOLDEADA (IV) DE 100A. T.C. 50KA | 1 | 599.66 | 599.66 |
| IE14501 | u | RELE DIFERENCIAL 500mA CON TOROIDAL | 1 | 453.67 | 453.67 |
| IE03600 | m | CABLE COBRE 1x120 mm2 RZ1-K(AS) | 6 | 35.28 | 211.68 |
| WW00300 | u | MATERIAL COMPLEMENTARIO O PZAS. ESPECIALES | 15 | 0.55 | 8.25 |
|  |  | Total |  |  | 1491.61 |

**08EIM00915** u INTERRUP. AUTO. CAJA TETRAP. 50kA (IV) 250 A INT. DIF. 0,5A
Precio: 2023
Interruptor automático en caja moldeada tetrapolar de 250A y poder de corte de 50kA para varios tipos de curvas de corte, con relé diferencial de 0,5A y toroidal en linea. Según normas UNE, REBT y de la compañía suministradora. Medida la cantidad ejecutada

| Código | Ud | Descripción | Rendimiento | Precio | Importe |
|---|---|---|---|---|---|
| TO01800 | h | OF. 1ª ELECTRICISTA | 11 | 19.85 | 218.35 |
| IE14515 | u | INTERRUPTOR AUT. CAJA MOLDEADA (IV) DE 250A. T.C. 50KA | 1 | 1131.05 | 1131.05 |
| IE14501 | u | RELE DIFERENCIAL 500mA CON TOROIDAL | 1 | 453.67 | 453.67 |
| IE03600 | m | CABLE COBRE 1x120 mm2 RZ1-K(AS) | 6 | 35.28 | 211.68 |
| WW00300 | u | MATERIAL COMPLEMENTARIO O PZAS. ESPECIALES | 15 | 0.55 | 8.25 |
|  |  | Total |  |  | 2023 |

**08EIM01005** u CONTACTOR II 16A 230V
Precio: 40.56
Contactor en cuadro electrico de 16 A bipolar para una tensión de 230/240V, de baja sonoridad <20dB y 24V de tensión de mando. Según normas REBT y de la compañía suministradora. medida la cantidad ejecutada

| Código | Ud | Descripción | Rendimiento | Precio | Importe |
|---|---|---|---|---|---|
| TO01800 | h | OF. 1ª ELECTRICISTA | 0.28 | 19.85 | 5.56 |
| IE14605 | u | CONTACTOR II 16A 230V | 1 | 33.9 | 33.90 |
| WW00300 | u | MATERIAL COMPLEMENTARIO O PZAS. ESPECIALES | 2 | 0.55 | 1.10 |
|  |  | Total |  |  | 40.56 |

**08EIM01015** u CONTACTOR II 25A 230V
Precio: 52.1
Contactor en cuadro electrico de 25 A bipolar para una tensión de 230/240V, de baja sonoridad <20dB y 24V de tensión de mando. Con tres posisicones de mando Instalado. según REBT y normas de la compañía suministradora. Medida la cantidad ejecutada

| Código | Ud | Descripción | Rendimiento | Precio | Importe |
|---|---|---|---|---|---|
| TO01800 | h | OF. 1ª ELECTRICISTA | 0.28 | 19.85 | 5.56 |
| IE14615 | u | CONTACTOR II 25A 230V | 1 | 45.44 | 45.44 |
| WW00300 | u | MATERIAL COMPLEMENTARIO O PZAS. ESPECIALES | 2 | 0.55 | 1.10 |
|  |  | Total |  |  | 52.1 |

**08EIM01020** u CONTACTOR II 32A 230V
Precio: 56.3
Contactor en cuadro electrico de 32 A bipolar para una tensión de 230/240V, de baja sonoridad <20dB y 24V de tensión de mando. Con tres posisicones de mando Instalado. según REBT y normas de la compañía suministradora. Medida la cantidad ejecutada

| Código | Ud | Descripción | Rendimiento | Precio | Importe |
|---|---|---|---|---|---|
| TO01800 | h | OF. 1ª ELECTRICISTA | 0.28 | 19.85 | 5.56 |
| IE14620 | u | CONTACTOR II 32A 230V | 1 | 49.64 | 49.64 |
| WW00300 | u | MATERIAL COMPLEMENTARIO O PZAS. ESPECIALES | 2 | 0.55 | 1.10 |
|  |  | Total |  |  | 56.3 |

**08EIM01025** u CONTACTOR II 40A 230V
Precio: 60.5
Contactor en cuadro electrico de 40 A bipolar para una tensión de 230/240V, de baja sonoridad <20dB y 24V de tensión de mando. Con tres posisicones de mando Instalado. según REBT y normas de la compañía suministradora. Medida la cantidad ejecutada

| Código | Ud | Descripción | Rendimiento | Precio | Importe |
|---|---|---|---|---|---|
| TO01800 | h | OF. 1ª ELECTRICISTA | 0.28 | 19.85 | 5.56 |
| IE14625 | u | CONTACTOR II 40A 230V | 1 | 53.84 | 53.84 |
| WW00300 | u | MATERIAL COMPLEMENTARIO O PZAS. ESPECIALES | 2 | 0.55 | 1.10 |
|  |  | Total |  |  | 60.5 |

**08EIM01055** u CONTACTOR IV 16A 230V
Precio: 98.1
Contactor en cuadro electrico de 16 A tetrapolar para una tensión de 230/240V, de baja sonoridad <20dB y 24V de tensión de mando. Con tres posisicones de mando Instalado. según REBT y normas de la compañía suministradora. Medida la cantidad ejecutada

| Código | Ud | Descripción | Rendimiento | Precio | Importe |
|---|---|---|---|---|---|
| TO01800 | h | OF. 1ª ELECTRICISTA | 0.56 | 19.85 | 11.12 |
| IE14655 | u | CONTACTOR IV 16A 230V | 1 | 84.78 | 84.78 |
| WW00300 | u | MATERIAL COMPLEMENTARIO O PZAS. ESPECIALES | 4 | 0.55 | 2.20 |
|  |  | Total |  |  | 98.1 |

**08EIM01060** u CONTACTOR IV 20A 230V
Precio: 126.37
Contactor en cuadro electrico de 20 A tetrapolar para una tensión de 230/240V, de baja sonoridad <20dB y 24V de tensión de mando. Con tres posisicones de mando Instalado. según REBT y normas de la compañía suministradora. Medida la cantidad ejecutada

| Código | Ud | Descripción | Rendimiento | Precio | Importe |
|---|---|---|---|---|---|
| TO01800 | h | OF. 1ª ELECTRICISTA | 0.56 | 19.85 | 11.12 |
| IE14660 | u | CONTACTOR IV 20A 230V | 1 | 113.05 | 113.05 |
| WW00300 | u | MATERIAL COMPLEMENTARIO O PZAS. ESPECIALES | 4 | 0.55 | 2.20 |
|  |  | Total |  |  | 126.37 |

**08EIM01100** u CENTRAL DIFERENCIAL ELECTRÓNICA REGLABLE PARA 4 CIRCUTOS
Precio: 322.38
Central diferencial en cuadro, programable con 4 relés independientes tipo A superinmunizado, con sensibilidad desde 0,03 hasta 38A y módulo de comunicaciones. Según normas REBT y de la compañía suministradora. Medida la cantidad ejecutada

| Código | Ud | Descripción | Rendimiento | Precio | Importe |
|---|---|---|---|---|---|
| TO01800 | h | OF. 1ª ELECTRICISTA | 0.56 | 19.85 | 11.12 |
| IE14700 | u | CENTRAL DIFERENCIAL ELECTRÓNICA REGULABLE | 1 | 308.51 | 308.51 |
| WW00300 | u | MATERIAL COMPLEMENTARIO O PZAS. ESPECIALES | 5 | 0.55 | 2.75 |
|  |  | Total |  |  | 322.38 |

**08EIM01120** u TRANSFORMADOR TOROIDAL
Precio: 193.01
Transfomador toroidal en cuadro para conexión a central diferencial, Diam. 30mm. Según normas REBT y de la compañía suministradora. Medida la cantidad ejecutada

| Código | Ud | Descripción | Rendimiento | Precio | Importe |
|---|---|---|---|---|---|
| TO01800 | h | OF. 1ª ELECTRICISTA | 0.4 | 19.85 | 7.94 |
| IE14720 | u | TRANSFORMADOR TOROIDAL | 1 | 183.97 | 183.97 |
| WW00300 | u | MATERIAL COMPLEMENTARIO O PZAS. ESPECIALES | 2 | 0.55 | 1.10 |
|  |  | Total |  |  | 193.01 |

**08EIM01200** u LIMITADOR SOBRETENSIÓN 20A. 25kA. TIPO I+II
Precio: 739.97
Limitador de sobretensiones transitorias de 20A y poder de corte 25000A Tipo I+II en cuadro, de protección de riesgo elevado en cabecera de circuito. Según normas IEC, REBT y de la compañía suministradora. Medida la cantidad ejecutada

| Código | Ud | Descripción | Rendimiento | Precio | Importe |
|---|---|---|---|---|---|
| TO01800 | h | OF. 1ª ELECTRICISTA | 0.56 | 19.85 | 11.12 |
| IE14800 | u | LIMITADOR SOBRE TENSIÓN TIPO I+II 20A, 25kA, TIPO II | 1 | 726.65 | 726.65 |
| WW00300 | u | MATERIAL COMPLEMENTARIO O PZAS. ESPECIALES | 4 | 0.55 | 2.20 |
|  |  | Total |  |  | 739.97 |

**08EIM01250** u LIMITADOR SOBRETENSIÓN 20A. 25kA. TIPO II y III
Precio: 223.56
Limitador de sobretensiones transitorias de 20A y poder de corte 25000A Tipo II y III en cuadro, de protección de riesgo moderado en cabecera de circuito. Según normas IEC, REBT y de la compañía suministradora. Medida la cantidad ejecutada

| Código | Ud | Descripción | Rendimiento | Precio | Importe |
|---|---|---|---|---|---|
| TO01800 | h | OF. 1ª ELECTRICISTA | 0.56 | 19.85 | 11.12 |
| IE14825 | u | LIMITADOR SOBRE TENSIÓN 20A, 25kA, TIPO II+III | 1 | 210.24 | 210.24 |
| WW00300 | u | MATERIAL COMPLEMENTARIO O PZAS. ESPECIALES | 4 | 0.55 | 2.20 |
|  |  | Total |  |  | 223.56 |

**08EIM01300** u LIMITADOR SOBRETENSIÓN 20A. 35kA. TIPO II y III
Precio: 291.76
Limitador de sobretensiones transitorias de 20A y poder de corte 35000A Tipo II y III en cuadro, de protección de riesgo moderado en cabecera de circuito. Según normas IEC, REBT y de la compañía suministradora. Medida la cantidad ejecutada

| Código | Ud | Descripción | Rendimiento | Precio | Importe |
|---|---|---|---|---|---|
| TO01800 | h | OF. 1ª ELECTRICISTA | 0.56 | 19.85 | 11.12 |
| IE14900 | u | LIMITADOR SOBRE TENSIÓN TETRAPOLAR (IV) 20A, 35kA, TIPO II | 1 | 278.44 | 278.44 |
| WW00300 | u | MATERIAL COMPLEMENTARIO O PZAS. ESPECIALES | 4 | 0.55 | 2.20 |
|  |  | Total |  |  | 291.76 |

**08EIM01350** u INTERRUPTOR DE CORTE EN CARGA TETRAPOLAR (IV) 100A
Precio: 297.76
Interruptor de corte en carga tetrapolar (IV) en cuadro, para una intensidad de 100A, con seccionamiento plenamente aparente. Según normas IE, REBT y de la compañía suministradora. Medida la cantidad ejecutada

| Código | Ud | Descripción | Rendimiento | Precio | Importe |
|---|---|---|---|---|---|
| TO01800 | h | OF. 1ª ELECTRICISTA | 10.3 | 19.85 | 204.46 |
| IE14950 | u | INTERRUPTOR DE CORTE EN CARGA (IV) 100A | 1 | 92.2 | 92.20 |
| WW00300 | u | MATERIAL COMPLEMENTARIO O PZAS. ESPECIALES | 2 | 0.55 | 1.10 |
|  |  | Total |  |  | 297.76 |

**08EIM01360** u INTERRUPTOR DE CORTE EN CARGA TETRAPOLAR (IV) 250A
Precio: 428.45
Interruptor de corte en carga tetrapolar (IV) en cuadro, para una intensidad de 250A, con seccionamiento plenamente aparente. Según normas IE, REBT y de la compañía suministradora. Medida la cantidad ejecutada

| Código | Ud | Descripción | Rendimiento | Precio | Importe |
|---|---|---|---|---|---|
| TO01800 | h | OF. 1ª ELECTRICISTA | 10.3 | 19.85 | 204.46 |
| IE14960 | u | INTERRUPTOR DE CORTE EN CARGA (IV) 250A | 1 | 222.89 | 222.89 |
| WW00300 | u | MATERIAL COMPLEMENTARIO O PZAS. ESPECIALES | 2 | 0.55 | 1.10 |
|  |  | Total |  |  | 428.45 |

###### 08EIW Varios

**08EIW00001** u INTERRUPTOR DE CONTROL DE POTENCIA, BIPOLAR, DE 25 A
Precio: 47.3
Interruptor de control de potencia, bipolar, de 25 A de intensidad nominal, construido según REBT y normas de la compañía suministradora. Medida la cantidad ejecutada.

| Código | Ud | Descripción | Rendimiento | Precio | Importe |
|---|---|---|---|---|---|
| TO01800 | h | OF. 1ª ELECTRICISTA | 0.4 | 19.85 | 7.94 |
| IE07700 | u | INTERRUPTOR CONTROL POTENCIA, I+N, DE 10-35 A | 1 | 39.36 | 39.36 |
|  |  | Total |  |  | 47.3 |

**08EIW00004** u INTERRUPTOR DE CONTROL DE POTENCIA, BIPOLAR, DE 10 A
Precio: 47.3
Interruptor de control de potencia, bipolar, de 10 A de intensidad nominal, construido según REBT y normas de la compañía suministradora. Medida la cantidad ejecutada.

| Código | Ud | Descripción | Rendimiento | Precio | Importe |
|---|---|---|---|---|---|
| TO01800 | h | OF. 1ª ELECTRICISTA | 0.4 | 19.85 | 7.94 |
| IE07700 | u | INTERRUPTOR CONTROL POTENCIA, I+N, DE 10-35 A | 1 | 39.36 | 39.36 |
|  |  | Total |  |  | 47.3 |

**08EIW00005** u INTERRUPTOR DE CONTROL DE POTENCIA, BIPOLAR, DE 35 A
Precio: 46.31
Interruptor de control de potencia, bipolar, de 35 A de intensidad nominal, construido REBT y normas de la compañía suministradora. Medida la cantidad ejecutada.

| Código | Ud | Descripción | Rendimiento | Precio | Importe |
|---|---|---|---|---|---|
| TO01800 | h | OF. 1ª ELECTRICISTA | 0.35 | 19.85 | 6.95 |
| IE07700 | u | INTERRUPTOR CONTROL POTENCIA, I+N, DE 10-35 A | 1 | 39.36 | 39.36 |
|  |  | Total |  |  | 46.31 |

**08EIW00008** u INTERRUPTOR DE CONTROL DE POTENCIA, BIPOLAR, DE 50 A
Precio: 66.97
Interruptor de control de potencia, bipolar, de 50 A de intensidad nominal, construido según REBT y normas de la compañía suministradora. Medida la cantidad ejecutada.

| Código | Ud | Descripción | Rendimiento | Precio | Importe |
|---|---|---|---|---|---|
| TO01800 | h | OF. 1ª ELECTRICISTA | 0.35 | 19.85 | 6.95 |
| IE07800 | u | INTERRUPTOR CONTROL POTENCIA, I+N, DE 40-50 A | 1 | 60.02 | 60.02 |
|  |  | Total |  |  | 66.97 |

**08EIW00013** u INTERRUPTOR DE CONTROL DE POTENCIA, BIPOLAR, DE 20 A
Precio: 7.94
Interruptor de control de potencia, bipolar, de 20 A de intensidad nominal, construido según REBT y normas de la compañía suministradora. Medida la cantidad ejecutada.

| Código | Ud | Descripción | Rendimiento | Precio | Importe |
|---|---|---|---|---|---|
| TO01800 | h | OF. 1ª ELECTRICISTA | 0.4 | 19.85 | 7.94 |
|  |  | Total |  |  | 7.94 |

**08EIW00025** u INTERRUPTOR DE CONTROL DE POTENCIA, TETRAPOLAR, DE 25 A
Precio: 104.39
Interruptor de control de potencia, tetrapolar, de 25 A de intensidad nominal, construido según REBT y normas de la compañía suministradora. Medida la cantidad ejecutada.

| Código | Ud | Descripción | Rendimiento | Precio | Importe |
|---|---|---|---|---|---|
| TO01800 | h | OF. 1ª ELECTRICISTA | 0.5 | 19.85 | 9.93 |
| IE08200 | u | INTERRUPTOR CONTROL POTENCIA, IV, DE 5-35 A | 1 | 94.46 | 94.46 |
|  |  | Total |  |  | 104.39 |

**08EIW00030** u INTERRUPTOR DE CONTROL DE POTENCIA, TETRAPOLAR, DE 50 A
Precio: 176.23
Interruptor de control de potencia, tetrapolar, de 50 A de intensidad nominal, construido según REBT y normas de la compañía suministradora. Medida la cantidad ejecutada.

| Código | Ud | Descripción | Rendimiento | Precio | Importe |
|---|---|---|---|---|---|
| TO01800 | h | OF. 1ª ELECTRICISTA | 0.5 | 19.85 | 9.93 |
| IE08250 | u | INTERRUPTOR CONTROL POTENCIA, IV, DE 40-50 A | 1 | 166.3 | 166.30 |
|  |  | Total |  |  | 176.23 |

##### 08EK Contadores (05/01/2008)

###### 08EKK Contadores

**08EKK00001** u INSTALACIÓN MODULAR DE CONTADOR MONOFÁSICO CENTRALIZADO
Precio: 124.82
Instalación modular de contador monofásico centralizado con fusibles de seguridad y embarrado, incluso módulos homologado y p.p. de ayudas de albañilería; construida según REBT y normas dela compañía suministradora. Medida la cantidad ejecutada.

| Código | Ud | Descripción | Rendimiento | Precio | Importe |
|---|---|---|---|---|---|
| ATC00100 | h | CUADRILLA ALBAÑILERÍA, FORMADA POR OFICIAL 1ª Y PEÓN ESP. | 0.6 | 38.75 | 23.25 |
| TO01800 | h | OF. 1ª ELECTRICISTA | 2.2 | 19.85 | 43.67 |
| IE05900 | u | FUSIBLE CARTUCHO 50 AMP. S/CARTUCHO | 1 | 2.77 | 2.77 |
| IE11200 | u | MODULO HOMOLOGADO PARA ALOJAMIENTO DE CONTADOR | 1 | 51.48 | 51.48 |
| WW00300 | u | MATERIAL COMPLEMENTARIO O PZAS. ESPECIALES | 5 | 0.55 | 2.75 |
| WW00400 | u | PEQUEÑO MATERIAL | 3 | 0.3 | 0.90 |
|  |  | Total |  |  | 124.82 |

**08EKK00002** u INSTALACIÓN MODULAR SEPARADA DE CONTADOR TRIFÁSICO
Precio: 132.35
Instalación modular separada de contador trifásico, con fusibles de seguridad y embarrado, incluso módulos homologado, tapa resistente a radiaciones y p.p. de ayudas de albañilería; construida según REBT y normas de la compañía suministradora. Medida la cantidad ejecutada.

| Código | Ud | Descripción | Rendimiento | Precio | Importe |
|---|---|---|---|---|---|
| ATC00100 | h | CUADRILLA ALBAÑILERÍA, FORMADA POR OFICIAL 1ª Y PEÓN ESP. | 0.6 | 38.75 | 23.25 |
| TO01800 | h | OF. 1ª ELECTRICISTA | 2.3 | 19.85 | 45.66 |
| IE05900 | u | FUSIBLE CARTUCHO 50 AMP. S/CARTUCHO | 3 | 2.77 | 8.31 |
| IE11200 | u | MODULO HOMOLOGADO PARA ALOJAMIENTO DE CONTADOR | 1 | 51.48 | 51.48 |
| WW00300 | u | MATERIAL COMPLEMENTARIO O PZAS. ESPECIALES | 5 | 0.55 | 2.75 |
| WW00400 | u | PEQUEÑO MATERIAL | 3 | 0.3 | 0.90 |
|  |  | Total |  |  | 132.35 |

###### 08EKW Varios (05/01/2008)

##### 08EL Puntos de luz

###### 08ELL Puntos de luz

**08ELL00001** u PUNTO DE LUZ SENCILLO EMPOTRADO
Precio: 22.15
Punto de luz sencillo instalado con cable de cobre H07V-K de 1,5 mm2 de sección nominal, empotrado y aislado con tubo de PVC flexible de 13 mm de diámetro, incluso mecanismos de primera calidad empotrados y p.p. de cajas de derivación y ayudas de albañilería; construido según REBT. Medida la cantidad ejecutada.

| Código | Ud | Descripción | Rendimiento | Precio | Importe |
|---|---|---|---|---|---|
| ATC00100 | h | CUADRILLA ALBAÑILERÍA, FORMADA POR OFICIAL 1ª Y PEÓN ESP. | 0.18 | 38.75 | 6.98 |
| TO01800 | h | OF. 1ª ELECTRICISTA | 0.4 | 19.85 | 7.94 |
| IE01900 | m | CABLE COBRE 1x1,5 mm2 H07V-K | 8 | 0.52 | 4.16 |
| IE05200 | u | CAJILLO UNIVERSAL ENLAZABLE | 1 | 0.32 | 0.32 |
| IE11000 | u | INTERRUPTOR SENCILLO | 1 | 1.78 | 1.78 |
| IE11900 | m | TUBO PVC FLEXIBLE CORRUGADO DIÁM. 13 mm | 4.04 | 0.16 | 0.65 |
| WW00300 | u | MATERIAL COMPLEMENTARIO O PZAS. ESPECIALES | 0.3 | 0.55 | 0.17 |
| WW00400 | u | PEQUEÑO MATERIAL | 0.5 | 0.3 | 0.15 |
|  |  | Total |  |  | 22.15 |

**08ELL00002** u PUNTO DE LUZ CONMUTADO EMPOTRADO
Precio: 44.13
Punto de luz conmutado instalado con cable de cobre H07V-K de 1,5 mm2 de sección nominal, empotrado y aislado con tubo de PVC flexible de 13 mm de diámetro, incluso mecanismos de primera calidad empotrados y p.p. de cajas de derivación y ayudas de albañilería; construido según REBT. Medida la cantidad ejecutada.

| Código | Ud | Descripción | Rendimiento | Precio | Importe |
|---|---|---|---|---|---|
| ATC00100 | h | CUADRILLA ALBAÑILERÍA, FORMADA POR OFICIAL 1ª Y PEÓN ESP. | 0.36 | 38.75 | 13.95 |
| TO01800 | h | OF. 1ª ELECTRICISTA | 0.65 | 19.85 | 12.90 |
| IE01900 | m | CABLE COBRE 1x1,5 mm2 H07V-K | 24 | 0.52 | 12.48 |
| IE05200 | u | CAJILLO UNIVERSAL ENLAZABLE | 2 | 0.32 | 0.64 |
| IE07600 | u | INTERRUPTOR CONMUTADO NORMAL | 2 | 1.12 | 2.24 |
| IE11900 | m | TUBO PVC FLEXIBLE CORRUGADO DIÁM. 13 mm | 8.08 | 0.16 | 1.29 |
| WW00300 | u | MATERIAL COMPLEMENTARIO O PZAS. ESPECIALES | 0.6 | 0.55 | 0.33 |
| WW00400 | u | PEQUEÑO MATERIAL | 1 | 0.3 | 0.30 |
|  |  | Total |  |  | 44.13 |

**08ELL00003** u PUNTO DE LUZ DE ESCALERA EMPOTRADO
Precio: 30.95
Punto de luz de escalera instalado con cable de cobre H07V-K de 1,5 mm2 de sección nominal, empotrado y aislado con tubo de PVC flexible de 13 mm de diámetro, incluso mecanismos de primera calidad empotrados y p.p. de cajas de derivación y ayudas de albañilería; construido según REBT. Medida la cantidad ejecutada.

| Código | Ud | Descripción | Rendimiento | Precio | Importe |
|---|---|---|---|---|---|
| ATC00100 | h | CUADRILLA ALBAÑILERÍA, FORMADA POR OFICIAL 1ª Y PEÓN ESP. | 0.27 | 38.75 | 10.46 |
| TO01800 | h | OF. 1ª ELECTRICISTA | 0.5 | 19.85 | 9.93 |
| IE01900 | m | CABLE COBRE 1x1,5 mm2 H07V-K | 14 | 0.52 | 7.28 |
| IE05200 | u | CAJILLO UNIVERSAL ENLAZABLE | 1 | 0.32 | 0.32 |
| IE11500 | u | PULSADOR | 1 | 1.51 | 1.51 |
| IE11900 | m | TUBO PVC FLEXIBLE CORRUGADO DIÁM. 13 mm | 7.07 | 0.16 | 1.13 |
| WW00300 | u | MATERIAL COMPLEMENTARIO O PZAS. ESPECIALES | 0.3 | 0.55 | 0.17 |
| WW00400 | u | PEQUEÑO MATERIAL | 0.5 | 0.3 | 0.15 |
|  |  | Total |  |  | 30.95 |

**08ELL00004** u PUNTO DE LUZ EN PORCHE EMPOTRADO
Precio: 18.48
Punto de luz en porche instalado con cable de cobre H07V-K de 1,5 mm2 de sección nominal, empotrado y aislado con tubo de PVC flexible de 13 mm de diámetro, incluso mecanismos de primera calidad, empotrados y p.p. de cajas de derivación y ayudas de albañilería; construido según REBT. Medida la cantidad ejecutada.

| Código | Ud | Descripción | Rendimiento | Precio | Importe |
|---|---|---|---|---|---|
| ATC00100 | h | CUADRILLA ALBAÑILERÍA, FORMADA POR OFICIAL 1ª Y PEÓN ESP. | 0.18 | 38.75 | 6.98 |
| TO01800 | h | OF. 1ª ELECTRICISTA | 0.276 | 19.85 | 5.48 |
| IE01900 | m | CABLE COBRE 1x1,5 mm2 H07V-K | 6 | 0.52 | 3.12 |
| IE05200 | u | CAJILLO UNIVERSAL ENLAZABLE | 1 | 0.32 | 0.32 |
| IE11000 | u | INTERRUPTOR SENCILLO | 1 | 1.78 | 1.78 |
| IE11900 | m | TUBO PVC FLEXIBLE CORRUGADO DIÁM. 13 mm | 3.03 | 0.16 | 0.48 |
| WW00300 | u | MATERIAL COMPLEMENTARIO O PZAS. ESPECIALES | 0.3 | 0.55 | 0.17 |
| WW00400 | u | PEQUEÑO MATERIAL | 0.5 | 0.3 | 0.15 |
|  |  | Total |  |  | 18.48 |

**08ELL00005** u PUNTO DE LUZ DE CRUCE EMPOTRADO
Precio: 67.3
Punto de luz de cruce instalado con cable de cobre H07V-K de 1,5 mm2 de sección nominal, empotrado y aislado con tubo de PVC flexible de 13 mm de diámetro, incluso mecanismos de primera calidad empotrados y p.p. de cajas de derivación y ayudas de albañilería; construido según REBT. Medida la cantidad ejecutada.

| Código | Ud | Descripción | Rendimiento | Precio | Importe |
|---|---|---|---|---|---|
| ATC00100 | h | CUADRILLA ALBAÑILERÍA, FORMADA POR OFICIAL 1ª Y PEÓN ESP. | 0.48 | 38.75 | 18.60 |
| TO01800 | h | OF. 1ª ELECTRICISTA | 0.9 | 19.85 | 17.87 |
| IE01900 | m | CABLE COBRE 1x1,5 mm2 H07V-K | 40 | 0.52 | 20.80 |
| IE05200 | u | CAJILLO UNIVERSAL ENLAZABLE | 3 | 0.32 | 0.96 |
| IE07600 | u | INTERRUPTOR CONMUTADO NORMAL | 2 | 1.12 | 2.24 |
| IE08300 | u | INTERRUPTOR CRUZAMIENTO | 1 | 3.95 | 3.95 |
| IE11900 | m | TUBO PVC FLEXIBLE CORRUGADO DIÁM. 13 mm | 12.12 | 0.16 | 1.94 |
| WW00300 | u | MATERIAL COMPLEMENTARIO O PZAS. ESPECIALES | 1 | 0.55 | 0.55 |
| WW00400 | u | PEQUEÑO MATERIAL | 1.3 | 0.3 | 0.39 |
|  |  | Total |  |  | 67.3 |

**08ELL00006** u PUNTO DE LUZ DOBLE EMPOTRADO
Precio: 28.98
Punto de luz doble instalado con cable de cobre H07V-K de 1,5 mm2 de sección nominal, empotrado y aislado con tubo de PVC flexible de 13 mm de diámetro, incluso mecanismos de primera calidad empotrados y p.p. de cajas de derivación y ayudas de albañilería; construido según REBT. Medida la cantidad ejecutada.

| Código | Ud | Descripción | Rendimiento | Precio | Importe |
|---|---|---|---|---|---|
| ATC00100 | h | CUADRILLA ALBAÑILERÍA, FORMADA POR OFICIAL 1ª Y PEÓN ESP. | 0.21 | 38.75 | 8.14 |
| TO01800 | h | OF. 1ª ELECTRICISTA | 0.5 | 19.85 | 9.93 |
| IE01900 | m | CABLE COBRE 1x1,5 mm2 H07V-K | 14 | 0.52 | 7.28 |
| IE05200 | u | CAJILLO UNIVERSAL ENLAZABLE | 1 | 0.32 | 0.32 |
| IE11000 | u | INTERRUPTOR SENCILLO | 1 | 1.78 | 1.78 |
| IE11900 | m | TUBO PVC FLEXIBLE CORRUGADO DIÁM. 13 mm | 7.07 | 0.16 | 1.13 |
| WW00300 | u | MATERIAL COMPLEMENTARIO O PZAS. ESPECIALES | 0.4 | 0.55 | 0.22 |
| WW00400 | u | PEQUEÑO MATERIAL | 0.6 | 0.3 | 0.18 |
|  |  | Total |  |  | 28.98 |

**08ELL00007** u PUNTO DE LUZ CONMUTADO DOBLE EMPOTRADO
Precio: 56.33
Punto de luz conmutado doble instalado con cable de cobre H07V-K de 1,5 mm2 de sección nominal mínima, empotrado y aislado con tubo de PVC flexible de 13 mm de diámetro, incluso mecanismos de primera calidad empotrados y p.p. de cajas de derivación y ayudas de albañilería; construido según REBT. Medida la cantidad ejecutada.

| Código | Ud | Descripción | Rendimiento | Precio | Importe |
|---|---|---|---|---|---|
| ATC00100 | h | CUADRILLA ALBAÑILERÍA, FORMADA POR OFICIAL 1ª Y PEÓN ESP. | 0.42 | 38.75 | 16.28 |
| TO01800 | h | OF. 1ª ELECTRICISTA | 0.8 | 19.85 | 15.88 |
| IE01900 | m | CABLE COBRE 1x1,5 mm2 H07V-K | 36 | 0.52 | 18.72 |
| IE05200 | u | CAJILLO UNIVERSAL ENLAZABLE | 2 | 0.32 | 0.64 |
| IE07600 | u | INTERRUPTOR CONMUTADO NORMAL | 2 | 1.12 | 2.24 |
| IE11900 | m | TUBO PVC FLEXIBLE CORRUGADO DIÁM. 13 mm | 12.12 | 0.16 | 1.94 |
| WW00300 | u | MATERIAL COMPLEMENTARIO O PZAS. ESPECIALES | 0.6 | 0.55 | 0.33 |
| WW00400 | u | PEQUEÑO MATERIAL | 1 | 0.3 | 0.30 |
|  |  | Total |  |  | 56.33 |

**08ELL00008** u PUNTO DE LUZ DE CRUCE DOBLE EMPOTRADO
Precio: 77.2
Punto de luz de cruce doble instalado con cable de cobre H07V-K de 1,5 mm2 de sección nominal, empotrado y aislado con tubo de PVC flexible de 13 mm de diámetro, incluso mecanismos de primera calidad empotrados y p.p. de cajas de derivación y ayudas de albañilería, construido según REBT. Medida la cantidad ejecutada.

| Código | Ud | Descripción | Rendimiento | Precio | Importe |
|---|---|---|---|---|---|
| ATC00100 | h | CUADRILLA ALBAÑILERÍA, FORMADA POR OFICIAL 1ª Y PEÓN ESP. | 0.51 | 38.75 | 19.76 |
| TO01800 | h | OF. 1ª ELECTRICISTA | 1.05 | 19.85 | 20.84 |
| IE01900 | m | CABLE COBRE 1x1,5 mm2 H07V-K | 50 | 0.52 | 26.00 |
| IE05200 | u | CAJILLO UNIVERSAL ENLAZABLE | 3 | 0.32 | 0.96 |
| IE07600 | u | INTERRUPTOR CONMUTADO NORMAL | 2 | 1.12 | 2.24 |
| IE08300 | u | INTERRUPTOR CRUZAMIENTO | 1 | 3.95 | 3.95 |
| IE11900 | m | TUBO PVC FLEXIBLE CORRUGADO DIÁM. 13 mm | 15.15 | 0.16 | 2.42 |
| WW00300 | u | MATERIAL COMPLEMENTARIO O PZAS. ESPECIALES | 1.1 | 0.55 | 0.61 |
| WW00400 | u | PEQUEÑO MATERIAL | 1.4 | 0.3 | 0.42 |
|  |  | Total |  |  | 77.2 |

**08ELL00009** u PUNTO DE LUZ MÚLTIPLE EMPOTRADO
Precio: 54.26
Punto de luz multiple instalado con cable de cobre H07V-K de 1,5 mm2 de sección nominal, empotrado y aislado con tubo de PVC flexible de 13 mm de diámetro, incluso mecanismos de primera calidad empotrados y p.p. de cajas de derivación y ayudas de albañilería; construido según REBT. Medida la cantidad ejecutada.

| Código | Ud | Descripción | Rendimiento | Precio | Importe |
|---|---|---|---|---|---|
| ATC00100 | h | CUADRILLA ALBAÑILERÍA, FORMADA POR OFICIAL 1ª Y PEÓN ESP. | 0.5 | 38.75 | 19.38 |
| TO01800 | h | OF. 1ª ELECTRICISTA | 0.9 | 19.85 | 17.87 |
| IE01900 | m | CABLE COBRE 1x1,5 mm2 H07V-K | 22 | 0.52 | 11.44 |
| IE05200 | u | CAJILLO UNIVERSAL ENLAZABLE | 5 | 0.32 | 1.60 |
| IE11000 | u | INTERRUPTOR SENCILLO | 1 | 1.78 | 1.78 |
| IE11900 | m | TUBO PVC FLEXIBLE CORRUGADO DIÁM. 13 mm | 11.7 | 0.16 | 1.87 |
| WW00300 | u | MATERIAL COMPLEMENTARIO O PZAS. ESPECIALES | 0.3 | 0.55 | 0.17 |
| WW00400 | u | PEQUEÑO MATERIAL | 0.5 | 0.3 | 0.15 |
|  |  | Total |  |  | 54.26 |

**08ELL00010** u PUNTO DE LUZ CONMUTADO MÚLTIPLE EMPOTRADO
Precio: 95.12
Punto de luz conmutado multiple, instalado con cable H07V-K de cobre de 1,5 mm2 de sección nominal, empotrado y aislado con tubo de PVC flexible de 13 mm de diámetro, incluso mecanismos de primera calidad empotrados y p.p. de cajas de derivación y ayudas de albañilería; construido según REBT. Medida la cantidad ejecutada.

| Código | Ud | Descripción | Rendimiento | Precio | Importe |
|---|---|---|---|---|---|
| ATC00100 | h | CUADRILLA ALBAÑILERÍA, FORMADA POR OFICIAL 1ª Y PEÓN ESP. | 0.51 | 38.75 | 19.76 |
| TO01800 | h | OF. 1ª ELECTRICISTA | 1.09 | 19.85 | 21.64 |
| IE01900 | m | CABLE COBRE 1x1,5 mm2 H07V-K | 40 | 0.52 | 20.80 |
| IE05200 | u | CAJILLO UNIVERSAL ENLAZABLE | 5 | 0.32 | 1.60 |
| IE07500 | u | INTERRUPTOR CONMT. DE SUP. CAJA ESTANCA C/TAPA | 2 | 9.43 | 18.86 |
| IE12500 | m | TUBO PVC RIGIDO DIÁM. 13 mm | 14.6 | 0.81 | 11.83 |
| WW00300 | u | MATERIAL COMPLEMENTARIO O PZAS. ESPECIALES | 0.6 | 0.55 | 0.33 |
| WW00400 | u | PEQUEÑO MATERIAL | 1 | 0.3 | 0.30 |
|  |  | Total |  |  | 95.12 |

**08ELL00011** u PUNTO DE LUZ DE CRUCE MÚLTIPLE EMPOTRADO
Precio: 127.49
Punto de luz de cruce multiple instalado con cable H07V-K de cobre de 1,5 mm2 de sección nominal, empotrado y aislado con tubo de PVC flexible de 13 mm de diámetro, incluso mecanismos de primera calidad empotrados y p.p. de cajas de derivación y ayudas de albañilería; construido según REBT. Medida la cantidad ejecutada.

| Código | Ud | Descripción | Rendimiento | Precio | Importe |
|---|---|---|---|---|---|
| ATC00100 | h | CUADRILLA ALBAÑILERÍA, FORMADA POR OFICIAL 1ª Y PEÓN ESP. | 0.65 | 38.75 | 25.19 |
| TO01800 | h | OF. 1ª ELECTRICISTA | 1.38 | 19.85 | 27.39 |
| IE01900 | m | CABLE COBRE 1x1,5 mm2 H07V-K | 62 | 0.52 | 32.24 |
| IE05200 | u | CAJILLO UNIVERSAL ENLAZABLE | 5 | 0.32 | 1.60 |
| IE07500 | u | INTERRUPTOR CONMT. DE SUP. CAJA ESTANCA C/TAPA | 2 | 9.43 | 18.86 |
| IE08400 | u | INTERRUPTOR CRUZAMIENTO SUPERF. C/PLACA | 1 | 4.66 | 4.66 |
| IE12500 | m | TUBO PVC RIGIDO DIÁM. 13 mm | 20.5 | 0.81 | 16.61 |
| WW00300 | u | MATERIAL COMPLEMENTARIO O PZAS. ESPECIALES | 1 | 0.55 | 0.55 |
| WW00400 | u | PEQUEÑO MATERIAL | 1.3 | 0.3 | 0.39 |
|  |  | Total |  |  | 127.49 |

**08ELL00024** u PUNTO DE LUZ SENCILLO MONTAJE SUPERFICIAL
Precio: 48.44
Punto de luz sencillo, en montaje superficial, instalado con cable de cobre H07V-K de 1,5 mm2 de sección nominal, aislado con tubo de PVC rígido de 13 mm de diámetro y 1 mm de pared, interruptor de corte bipolar,formado por caja estanca, mecanismo y tapa articulada, colocado con prensaestopas, muelles de acero inoxidable y conos, incluso cajas de conexiones, grapas, ayudas de albañilería y conexiones; construido según REBT. Medida la unida instalada.

| Código | Ud | Descripción | Rendimiento | Precio | Importe |
|---|---|---|---|---|---|
| TO01800 | h | OF. 1ª ELECTRICISTA | 1.1 | 19.85 | 21.84 |
| TP00100 | h | PEÓN ESPECIAL | 0.07 | 18.9 | 1.32 |
| IE01900 | m | CABLE COBRE 1x1,5 mm2 H07V-K | 12 | 0.52 | 6.24 |
| IE10900 | u | INTERRUPTOR SENC. CORTE. BIP. SUP. CAJA ESTANCA C/TAPA | 1 | 9.43 | 9.43 |
| IE12500 | m | TUBO PVC RIGIDO DIÁM. 13 mm | 6.06 | 0.81 | 4.91 |
| WW00300 | u | MATERIAL COMPLEMENTARIO O PZAS. ESPECIALES | 8 | 0.55 | 4.40 |
| WW00400 | u | PEQUEÑO MATERIAL | 1 | 0.3 | 0.30 |
|  |  | Total |  |  | 48.44 |

**08ELL00026** u PUNTO DE LUZ MÚLTIPLE MONTAJE SUPERFICIAL
Precio: 95.38
Punto de luz múltiple, en montaje superficial, instalado con cable de cobre H07V-K de 1,5 mm2 de sección nominal, aislado con tubo de PVC rígido de 13 mm de diámetro y 1 mm de pared, interruptor de corte bipolar, formado por caja estanca, mecanismo y tapa articulada, colocado con prensaestopas, muelles de acero inoxidable y conos, incluso cajas de conexiones, grapas, ayudas de albañilería y conexiones; construido según REBT. Medida la cantidad ejecutada.

| Código | Ud | Descripción | Rendimiento | Precio | Importe |
|---|---|---|---|---|---|
| TO01800 | h | OF. 1ª ELECTRICISTA | 2.5 | 19.85 | 49.63 |
| TP00100 | h | PEÓN ESPECIAL | 0.1 | 18.9 | 1.89 |
| IE01900 | m | CABLE COBRE 1x1,5 mm2 H07V-K | 32 | 0.52 | 16.64 |
| IE10900 | u | INTERRUPTOR SENC. CORTE. BIP. SUP. CAJA ESTANCA C/TAPA | 1 | 9.43 | 9.43 |
| IE12500 | m | TUBO PVC RIGIDO DIÁM. 13 mm | 16.16 | 0.81 | 13.09 |
| WW00300 | u | MATERIAL COMPLEMENTARIO O PZAS. ESPECIALES | 8 | 0.55 | 4.40 |
| WW00400 | u | PEQUEÑO MATERIAL | 1 | 0.3 | 0.30 |
|  |  | Total |  |  | 95.38 |

**08ELL00027** u PUNTO DE LUZ CONMUTADO MÚLTIPLE MONTAJE SUPERFICIAL
Precio: 134.12
Punto de luz conmutado múltiple, en montaje superficial, instalado con cable de cobre H07V-K de 1,5 mm2 de sección nominal, aislado con tubo de PVC rígido de 13 mm de diámetro y 1 mm de pared, interruptores de corte bipolar, formado por caja estanca, mecanismo y tapa articulada, colocado con prensaestopas, muelle de acero inoxidable y conos, incluso cajas de conexiones, grapas, ayudas de albañilería y conexiones; construido según REBT. Medida la cantidad ejecutada.

| Código | Ud | Descripción | Rendimiento | Precio | Importe |
|---|---|---|---|---|---|
| TO01800 | h | OF. 1ª ELECTRICISTA | 3 | 19.85 | 59.55 |
| TP00100 | h | PEÓN ESPECIAL | 0.15 | 18.9 | 2.84 |
| IE01900 | m | CABLE COBRE 1x1,5 mm2 H07V-K | 60 | 0.52 | 31.20 |
| IE07500 | u | INTERRUPTOR CONMT. DE SUP. CAJA ESTANCA C/TAPA | 2 | 9.43 | 18.86 |
| IE12500 | m | TUBO PVC RIGIDO DIÁM. 13 mm | 20.2 | 0.81 | 16.36 |
| WW00300 | u | MATERIAL COMPLEMENTARIO O PZAS. ESPECIALES | 9 | 0.55 | 4.95 |
| WW00400 | u | PEQUEÑO MATERIAL | 1.2 | 0.3 | 0.36 |
|  |  | Total |  |  | 134.12 |

**08ELL00028** u PUNTO DE LUZ DE CRUCE MÚLTIPLE MONTAJE SUPERFICIAL
Precio: 182.21
Punto de luz de cruce múltiple, en montaje superficial instalado con cable de cobre H07V-K de 1,5 mm2 de sección nominal, aislado con tubo de PVC rígido de 13 mm de diámetro y 1 mm de pared, interruptores de corte bipolar, formados por caja estanca, mecanismo y tapa articulada, colocado con prensaestopas, muelles de acero inoxidable y conos, incluso cajas de conexiones, grapas, ayudas de albañilería y conexiones; construido según REBT. Medida la cantidad ejecutada.

| Código | Ud | Descripción | Rendimiento | Precio | Importe |
|---|---|---|---|---|---|
| TO01800 | h | OF. 1ª ELECTRICISTA | 3.8 | 19.85 | 75.43 |
| TP00100 | h | PEÓN ESPECIAL | 0.35 | 18.9 | 6.62 |
| IE01900 | m | CABLE COBRE 1x1,5 mm2 H07V-K | 92 | 0.52 | 47.84 |
| IE07500 | u | INTERRUPTOR CONMT. DE SUP. CAJA ESTANCA C/TAPA | 2 | 9.43 | 18.86 |
| IE08400 | u | INTERRUPTOR CRUZAMIENTO SUPERF. C/PLACA | 1 | 4.66 | 4.66 |
| IE12500 | m | TUBO PVC RIGIDO DIÁM. 13 mm | 28.28 | 0.81 | 22.91 |
| WW00300 | u | MATERIAL COMPLEMENTARIO O PZAS. ESPECIALES | 10 | 0.55 | 5.50 |
| WW00400 | u | PEQUEÑO MATERIAL | 1.3 | 0.3 | 0.39 |
|  |  | Total |  |  | 182.21 |

**08ELL00030** u PUNTO DE LUZ DOBLE MONTAJE SUPERFICIAL
Precio: 70.21
Punto de luz doble, en montaje superficial, instalado con cable de cobre H07V-K de 1,5 mm2 de sección nominal, aislado con tubo de PVC rígido de 13 mm de diámetro y 1 mm de pared, interruptor de corte bipolar, formado por caja estanca, mecanismo y tapa articulada, colocado con prensaestopas,muelles de acero inoxidable y conos, incluso cajas de conexiones, grapas, ayudas de albañilería y conexiones; construido según REBT. Medida la cantidad ejecutada.

| Código | Ud | Descripción | Rendimiento | Precio | Importe |
|---|---|---|---|---|---|
| TO01800 | h | OF. 1ª ELECTRICISTA | 1.65 | 19.85 | 32.75 |
| TP00100 | h | PEÓN ESPECIAL | 0.1 | 18.9 | 1.89 |
| IE01900 | m | CABLE COBRE 1x1,5 mm2 H07V-K | 21 | 0.52 | 10.92 |
| IE10900 | u | INTERRUPTOR SENC. CORTE. BIP. SUP. CAJA ESTANCA C/TAPA | 1 | 9.43 | 9.43 |
| IE12500 | m | TUBO PVC RIGIDO DIÁM. 13 mm | 11.55 | 0.81 | 9.36 |
| WW00300 | u | MATERIAL COMPLEMENTARIO O PZAS. ESPECIALES | 10 | 0.55 | 5.50 |
| WW00400 | u | PEQUEÑO MATERIAL | 1.2 | 0.3 | 0.36 |
|  |  | Total |  |  | 70.21 |

**08ELL00031** u PUNTO DE LUZ CONMUTADO DOBLE MONTAJE SUPERFICIAL
Precio: 121.24
Punto de luz conmutado doble, en montaje superficial, instalado con cable de cobre H07V-K de 1,5 mm2 de sección nominal, aislado con tubo de PVC rígido de 13 mm de diámetro y 1 mm de pared, interruptores de corte bipolar, formado por caja estanca, mecanismo y tapa articulada, colocado con prensaestopas, muelle de acero inoxidable y conos, incluso cajas de conexiones, grapas, ayudas de albañilería y conexiones; construido según REBT. Medida la cantidad ejecutada.

| Código | Ud | Descripción | Rendimiento | Precio | Importe |
|---|---|---|---|---|---|
| TO01800 | h | OF. 1ª ELECTRICISTA | 2.2 | 19.85 | 43.67 |
| TP00100 | h | PEÓN ESPECIAL | 0.15 | 18.9 | 2.84 |
| IE01900 | m | CABLE COBRE 1x1,5 mm2 H07V-K | 54 | 0.52 | 28.08 |
| IE07500 | u | INTERRUPTOR CONMT. DE SUP. CAJA ESTANCA C/TAPA | 2 | 9.43 | 18.86 |
| IE12500 | m | TUBO PVC RIGIDO DIÁM. 13 mm | 19.8 | 0.81 | 16.04 |
| WW00300 | u | MATERIAL COMPLEMENTARIO O PZAS. ESPECIALES | 20 | 0.55 | 11.00 |
| WW00400 | u | PEQUEÑO MATERIAL | 2.5 | 0.3 | 0.75 |
|  |  | Total |  |  | 121.24 |

**08ELL00032** u PUNTO DE LUZ DE CRUCE DOBLE MONTAJE SUPERFICIAL
Precio: 153.94
Punto de luz de cruce doble, en montaje superficial instalado con cable de cobre H07V-K de 1,5 mm2 de sección nominal, aislado con tubo de PVC rígido de 13 mm de diámetro y 1 mm de pared, interruptores de corte bipolar, formados por caja estanca, mecanismo y tapa articulada, colocado con prensaestopas, muelles de acero inoxidable y conos, incluso cajas de conexiones, grapas, ayudas de albañilería y conexiones; construido según REBT. Medida la cantidad ejecutada.

| Código | Ud | Descripción | Rendimiento | Precio | Importe |
|---|---|---|---|---|---|
| TO01800 | h | OF. 1ª ELECTRICISTA | 2.61 | 19.85 | 51.81 |
| TP00100 | h | PEÓN ESPECIAL | 0.26 | 18.9 | 4.91 |
| IE01900 | m | CABLE COBRE 1x1,5 mm2 H07V-K | 75 | 0.52 | 39.00 |
| IE07500 | u | INTERRUPTOR CONMT. DE SUP. CAJA ESTANCA C/TAPA | 2 | 9.43 | 18.86 |
| IE08400 | u | INTERRUPTOR CRUZAMIENTO SUPERF. C/PLACA | 1 | 4.66 | 4.66 |
| IE12500 | m | TUBO PVC RIGIDO DIÁM. 13 mm | 24.75 | 0.81 | 20.05 |
| WW00300 | u | MATERIAL COMPLEMENTARIO O PZAS. ESPECIALES | 25 | 0.55 | 13.75 |
| WW00400 | u | PEQUEÑO MATERIAL | 3 | 0.3 | 0.90 |
|  |  | Total |  |  | 153.94 |

**08ELL00035** u PUNTO DE LUZ CONMUTADO MONTAJE SUPERFICIAL
Precio: 95.17
Punto de luz conmutado, en montaje superficial, instalado con cable de cobre H07V-K de 1,5 mm2 de sección nominal, aislado con tubo de PVC rígido de 13 mm de diámetro y 1 mm de pared, interruptores de corte bipolar, formado por caja estanca, mecanismo y tapa articulada, colocado con prensaestopas, muelle de acero inoxidable y conos, incluso cajas de conexiones, grapas, ayudas de albañilería y conexiones; construido según REBT. Medida la cantidad ejecutada.

| Código | Ud | Descripción | Rendimiento | Precio | Importe |
|---|---|---|---|---|---|
| TO01800 | h | OF. 1ª ELECTRICISTA | 1.7 | 19.85 | 33.75 |
| TP00100 | h | PEÓN ESPECIAL | 0.14 | 18.9 | 2.65 |
| IE01900 | m | CABLE COBRE 1x1,5 mm2 H07V-K | 36 | 0.52 | 18.72 |
| IE07500 | u | INTERRUPTOR CONMT. DE SUP. CAJA ESTANCA C/TAPA | 2 | 9.43 | 18.86 |
| IE12500 | m | TUBO PVC RIGIDO DIÁM. 13 mm | 13.2 | 0.81 | 10.69 |
| WW00300 | u | MATERIAL COMPLEMENTARIO O PZAS. ESPECIALES | 18 | 0.55 | 9.90 |
| WW00400 | u | PEQUEÑO MATERIAL | 2 | 0.3 | 0.60 |
|  |  | Total |  |  | 95.17 |

**08ELL00036** u PUNTO DE LUZ DE CRUCE MONTAJE SUPERFICIAL
Precio: 146.02
Punto de luz de cruce, en montaje superficial instalado con cable de cobre H07V-K de 1,5 mm2 de sección nominal, aislado con tubo de PVC rígido de 13 mm de diámetro y 1 mm de pared, interruptores de corte bipolar, formados por caja estanca, mecanismo y tapa articulada, colocado con prensaestopas, muelles de acero inoxidable y conos, incluso cajas de conexiones, grapas, ayudas de albañilería y conexiones; construido según REBT. Medida la cantidad ejecutada.

| Código | Ud | Descripción | Rendimiento | Precio | Importe |
|---|---|---|---|---|---|
| TO01800 | h | OF. 1ª ELECTRICISTA | 2.45 | 19.85 | 48.63 |
| TP00100 | h | PEÓN ESPECIAL | 0.2 | 18.9 | 3.78 |
| IE01900 | m | CABLE COBRE 1x1,5 mm2 H07V-K | 80 | 0.52 | 41.60 |
| IE07500 | u | INTERRUPTOR CONMT. DE SUP. CAJA ESTANCA C/TAPA | 2 | 9.43 | 18.86 |
| IE08400 | u | INTERRUPTOR CRUZAMIENTO SUPERF. C/PLACA | 1 | 4.66 | 4.66 |
| IE12500 | m | TUBO PVC RIGIDO DIÁM. 13 mm | 19.8 | 0.81 | 16.04 |
| WW00300 | u | MATERIAL COMPLEMENTARIO O PZAS. ESPECIALES | 21 | 0.55 | 11.55 |
| WW00400 | u | PEQUEÑO MATERIAL | 3 | 0.3 | 0.90 |
|  |  | Total |  |  | 146.02 |

###### 08ELW Varios

**08ELW00001** u PUNTO DE LUZ DE EMERGENCIA EMPOTRADO
Precio: 68.6
Punto de luz de emergencia instalado con cable de cobre H07V-K de 1,5 mm2 de sección nominal, empotrado y aislado con tubo de PVC flexible de 13 mm de diámetro, incluso p.p. de cajas de derivación y ayudas de albañilería; construido según REBT. Medida la cantidad ejecutada.

| Código | Ud | Descripción | Rendimiento | Precio | Importe |
|---|---|---|---|---|---|
| ATC00100 | h | CUADRILLA ALBAÑILERÍA, FORMADA POR OFICIAL 1ª Y PEÓN ESP. | 0.6 | 38.75 | 23.25 |
| TO01800 | h | OF. 1ª ELECTRICISTA | 1 | 19.85 | 19.85 |
| IE01900 | m | CABLE COBRE 1x1,5 mm2 H07V-K | 40 | 0.52 | 20.80 |
| IE05200 | u | CAJILLO UNIVERSAL ENLAZABLE | 1 | 0.32 | 0.32 |
| IE11900 | m | TUBO PVC FLEXIBLE CORRUGADO DIÁM. 13 mm | 20.2 | 0.16 | 3.23 |
| WW00300 | u | MATERIAL COMPLEMENTARIO O PZAS. ESPECIALES | 1 | 0.55 | 0.55 |
| WW00400 | u | PEQUEÑO MATERIAL | 2 | 0.3 | 0.60 |
|  |  | Total |  |  | 68.6 |

**08ELW00002** u PUNTO DE LUZ DE EMERGENCIA EN MONTAJE SUPERFICIAL
Precio: 130.4
Punto de luz de emergencia, en montaje superficial, instalado con cable de cobre H07V-K de 1,5 mm2 de sección nominal, aislado con tubo de PVC rígido de 13 mm de diámetro, y 1 mm de pared, incluso p.p. de cajas de conexiones, grapas, ayudas de albañilería y conexiones construido según REBT. Medida la cantidad ejecutada.

| Código | Ud | Descripción | Rendimiento | Precio | Importe |
|---|---|---|---|---|---|
| TO01800 | h | OF. 1ª ELECTRICISTA | 2.75 | 19.85 | 54.59 |
| TP00100 | h | PEÓN ESPECIAL | 0.3 | 18.9 | 5.67 |
| IE01900 | m | CABLE COBRE 1x1,5 mm2 H07V-K | 60 | 0.52 | 31.20 |
| IE12500 | m | TUBO PVC RIGIDO DIÁM. 13 mm | 30.3 | 0.81 | 24.54 |
| WW00300 | u | MATERIAL COMPLEMENTARIO O PZAS. ESPECIALES | 24 | 0.55 | 13.20 |
| WW00400 | u | PEQUEÑO MATERIAL | 4 | 0.3 | 1.20 |
|  |  | Total |  |  | 130.4 |

**08ELW00010** u INTERRUPTOR SIMPLE
Precio: 17.34
Interruptor para punto de luz sencillo empotrado, incluso mecanismos de primera calidad empotrados y p.p. de cajas de derivación y ayudas de albañilería; construido según REBT. Medida la cantidad ejecutada

| Código | Ud | Descripción | Rendimiento | Precio | Importe |
|---|---|---|---|---|---|
| TO01800 | h | OF. 1ª ELECTRICISTA | 0.4 | 19.85 | 7.94 |
| ATC00100 | h | CUADRILLA ALBAÑILERÍA, FORMADA POR OFICIAL 1ª Y PEÓN ESP. | 0.18 | 38.75 | 6.98 |
| IE05200 | u | CAJILLO UNIVERSAL ENLAZABLE | 1 | 0.32 | 0.32 |
| IE11000 | u | INTERRUPTOR SENCILLO | 1 | 1.78 | 1.78 |
| WW00400 | u | PEQUEÑO MATERIAL | 0.5 | 0.3 | 0.15 |
| WW00300 | u | MATERIAL COMPLEMENTARIO O PZAS. ESPECIALES | 0.3 | 0.55 | 0.17 |
|  |  | Total |  |  | 17.34 |

**08ELW00015** u INTERRUPTOR DOBLE
Precio: 22.35
Interruptores para punto de luz doble empotrado, incluso mecanismos de primera calidad empotrados y p.p. de cajas de derivación y ayudas de albañilería; construido según REBT. Medida la cantidad ejecutada

| Código | Ud | Descripción | Rendimiento | Precio | Importe |
|---|---|---|---|---|---|
| TO01800 | h | OF. 1ª ELECTRICISTA | 0.5 | 19.85 | 9.93 |
| ATC00100 | h | CUADRILLA ALBAÑILERÍA, FORMADA POR OFICIAL 1ª Y PEÓN ESP. | 0.21 | 38.75 | 8.14 |
| IE05200 | u | CAJILLO UNIVERSAL ENLAZABLE | 1 | 0.32 | 0.32 |
| IE11000 | u | INTERRUPTOR SENCILLO | 2 | 1.78 | 3.56 |
| WW00400 | u | PEQUEÑO MATERIAL | 0.6 | 0.3 | 0.18 |
| WW00300 | u | MATERIAL COMPLEMENTARIO O PZAS. ESPECIALES | 0.4 | 0.55 | 0.22 |
|  |  | Total |  |  | 22.35 |

**08ELW00020** u INTERRUPTOR CONMUTADO
Precio: 30.36
Interruptores para punto de luz conmutado, incluso mecanismos de primera calidad empotrados y p.p. de cajas de derivación y ayudas de albañilería; construido según REBT. Medida la cantidad ejecutada

| Código | Ud | Descripción | Rendimiento | Precio | Importe |
|---|---|---|---|---|---|
| TO01800 | h | OF. 1ª ELECTRICISTA | 0.65 | 19.85 | 12.90 |
| ATC00100 | h | CUADRILLA ALBAÑILERÍA, FORMADA POR OFICIAL 1ª Y PEÓN ESP. | 0.36 | 38.75 | 13.95 |
| IE05200 | u | CAJILLO UNIVERSAL ENLAZABLE | 2 | 0.32 | 0.64 |
| IE07600 | u | INTERRUPTOR CONMUTADO NORMAL | 2 | 1.12 | 2.24 |
| WW00400 | u | PEQUEÑO MATERIAL | 1 | 0.3 | 0.30 |
| WW00300 | u | MATERIAL COMPLEMENTARIO O PZAS. ESPECIALES | 0.6 | 0.55 | 0.33 |
|  |  | Total |  |  | 30.36 |

**08ELW00025** u INTERRUPTOR DE CRUCE
Precio: 44.56
Interruptores para punto de luz de cruce empotrado, incluso mecanismos de primera calidad empotrados y p.p. de cajas de derivación y ayudas de albañilería; construido según REBT. Medida la cantidad ejecutada

| Código | Ud | Descripción | Rendimiento | Precio | Importe |
|---|---|---|---|---|---|
| TO01800 | h | OF. 1ª ELECTRICISTA | 0.9 | 19.85 | 17.87 |
| ATC00100 | h | CUADRILLA ALBAÑILERÍA, FORMADA POR OFICIAL 1ª Y PEÓN ESP. | 0.48 | 38.75 | 18.60 |
| IE05200 | u | CAJILLO UNIVERSAL ENLAZABLE | 3 | 0.32 | 0.96 |
| IE07600 | u | INTERRUPTOR CONMUTADO NORMAL | 2 | 1.12 | 2.24 |
| IE08300 | u | INTERRUPTOR CRUZAMIENTO | 1 | 3.95 | 3.95 |
| WW00400 | u | PEQUEÑO MATERIAL | 1.3 | 0.3 | 0.39 |
| WW00300 | u | MATERIAL COMPLEMENTARIO O PZAS. ESPECIALES | 1 | 0.55 | 0.55 |
|  |  | Total |  |  | 44.56 |

**08ELW00030** u INTERRUPTOR SIMPLE ESTANCO
Precio: 37.29
Interruptor para punto de luz sencillo estanco, en montaje superficial, interruptor de corte bipolar,formado por caja estanca, mecanismo y tapa articulada, colocado con prensaestopas, muelles de acero inoxidable y conos, incluso cajas de conexiones, grapas, ayudas de albañilería y conexiones; construido según REBT. Medida la cantidad ejecutada

| Código | Ud | Descripción | Rendimiento | Precio | Importe |
|---|---|---|---|---|---|
| TO01800 | h | OF. 1ª ELECTRICISTA | 1.1 | 19.85 | 21.84 |
| TP00100 | h | PEÓN ESPECIAL | 0.07 | 18.9 | 1.32 |
| IE10900 | u | INTERRUPTOR SENC. CORTE. BIP. SUP. CAJA ESTANCA C/TAPA | 1 | 9.43 | 9.43 |
| WW00400 | u | PEQUEÑO MATERIAL | 1 | 0.3 | 0.30 |
| WW00300 | u | MATERIAL COMPLEMENTARIO O PZAS. ESPECIALES | 8 | 0.55 | 4.40 |
|  |  | Total |  |  | 37.29 |

**08ELW00035** u INTERRUPTOR CONMUTADO ESTANCO
Precio: 86.56
Interruptores para punto de luz conmutado múltiple estanco, en montaje superficial, interruptores de corte bipolar, formado por caja estanca, mecanismo y tapa articulada, colocado con prensaestopas, muelle de acero inoxidable y conos, incluso cajas de conexiones, grapas, ayudas de albañilería y conexiones; construido según REBT. Medida la cantidad ejecutada

| Código | Ud | Descripción | Rendimiento | Precio | Importe |
|---|---|---|---|---|---|
| TO01800 | h | OF. 1ª ELECTRICISTA | 3 | 19.85 | 59.55 |
| TP00100 | h | PEÓN ESPECIAL | 0.15 | 18.9 | 2.84 |
| IE07500 | u | INTERRUPTOR CONMT. DE SUP. CAJA ESTANCA C/TAPA | 2 | 9.43 | 18.86 |
| WW00400 | u | PEQUEÑO MATERIAL | 1.2 | 0.3 | 0.36 |
| WW00300 | u | MATERIAL COMPLEMENTARIO O PZAS. ESPECIALES | 9 | 0.55 | 4.95 |
|  |  | Total |  |  | 86.56 |

**08ELW00040** u PULSADOR TEMPORIZADO 2 ELEMENTOS
Precio: 71.08
Pulsador temporizado empotrado, incluso mecanismos de primera calidad empotrados y p.p. de cajas de derivación y ayudas de albañilería; construido según REBT. Medida la cantidad ejectada

| Código | Ud | Descripción | Rendimiento | Precio | Importe |
|---|---|---|---|---|---|
| TO01800 | h | OF. 1ª ELECTRICISTA | 0.4 | 19.85 | 7.94 |
| ATC00100 | h | CUADRILLA ALBAÑILERÍA, FORMADA POR OFICIAL 1ª Y PEÓN ESP. | 0.18 | 38.75 | 6.98 |
| IE05200 | u | CAJILLO UNIVERSAL ENLAZABLE | 1 | 0.32 | 0.32 |
| IE15000 | u | PULSADOR TEMPORIZADO 2 ELEMENTOS | 1 | 55.52 | 55.52 |
| WW00400 | u | PEQUEÑO MATERIAL | 0.5 | 0.3 | 0.15 |
| WW00300 | u | MATERIAL COMPLEMENTARIO O PZAS. ESPECIALES | 0.3 | 0.55 | 0.17 |
|  |  | Total |  |  | 71.08 |

**08ELW00045** u DETECTOR ELEMENTOS PRESENCIA
Precio: 66.81
Detector elementos presencia empotrado, incluso mecanismos de primera calidad empotrados y p.p. de cajas de derivación y ayudas de albañilería; construido según REBT.

| Código | Ud | Descripción | Rendimiento | Precio | Importe |
|---|---|---|---|---|---|
| TO01800 | h | OF. 1ª ELECTRICISTA | 0.4 | 19.85 | 7.94 |
| ATC00100 | h | CUADRILLA ALBAÑILERÍA, FORMADA POR OFICIAL 1ª Y PEÓN ESP. | 0.18 | 38.75 | 6.98 |
| IE05200 | u | CAJILLO UNIVERSAL ENLAZABLE | 1 | 0.32 | 0.32 |
| IE15005 | u | DETECTOR ELEMENTOS DE PRESENCIA | 1 | 51.25 | 51.25 |
| WW00400 | u | PEQUEÑO MATERIAL | 0.5 | 0.3 | 0.15 |
| WW00300 | u | MATERIAL COMPLEMENTARIO O PZAS. ESPECIALES | 0.3 | 0.55 | 0.17 |
|  |  | Total |  |  | 66.81 |

##### 08EP Puestas a tierra (05/01/2008)

###### 08EPP Puestas a tierra

**08EPP00003** u ARQUETA DE CONEXIÓN DE PUESTA A TIERRA DE 38x50x25 cm
Precio: 127.39
Arqueta de conexión de puesta a tierra de 38x50x25cm formada por fábrica de ladrillo macizo de medio pie de espesor, solera de hormigón HM-20 y tapa de hormigón HM-20 con cerco de perfil laminado L 60.6, tubo de fibrocemento de 60 mm de diámetro interior y punto de puesta a tierra, incluso excavación, relleno y conexiones; construida según REBT. Medida la cantidad ejecutada.

| Código | Ud | Descripción | Rendimiento | Precio | Importe |
|---|---|---|---|---|---|
| ATC00200 | h | CUADRILLA ALBAÑILERÍA, FORMADA POR OFICIAL 2ª Y PEÓN ESP. | 2.5 | 38.25 | 95.63 |
| TO01800 | h | OF. 1ª ELECTRICISTA | 0.5 | 19.85 | 9.93 |
| AGM00500 | m3 | MORTERO DE CEMENTO M5 (1:6) CEM II/A-L 32,5 N | 0.005 | 54.58 | 0.27 |
| CA00220 | kg | ACERO B 400 S | 3.5 | 0.68 | 2.38 |
| CA01600 | kg | ACERO PERFILES S 275 JR, SOPORTES SIMPLES | 3.5 | 0.74 | 2.59 |
| CH04020 | m3 | HORMIGÓN HM-20/P/20/I, SUMINISTRADO | 0.03 | 56.63 | 1.70 |
| FL01300 | mu | LADRILLO CERÁM. PERF. TALADRO PEQUEÑO REVESTIR 24x11,5x5 cm | 0.032 | 73.92 | 2.37 |
| IE11600 | u | PUNTO DE PUESTA A TIERRA | 1 | 11.67 | 11.67 |
| WW00300 | u | MATERIAL COMPLEMENTARIO O PZAS. ESPECIALES | 1 | 0.55 | 0.55 |
| WW00400 | u | PEQUEÑO MATERIAL | 1 | 0.3 | 0.30 |
|  |  | Total |  |  | 127.39 |

**08EPP00005** u PICA DE PUESTA A TIERRA
Precio: 131.63
Pica de puesta a tierra formada por electrodo de acero recubierto de cobre de 14 mm de diámetro y 2 m de longitud, incluso hincado y conexiones, construida según REBT. Medida la cantidad ejecutada.

| Código | Ud | Descripción | Rendimiento | Precio | Importe |
|---|---|---|---|---|---|
| ATC00200 | h | CUADRILLA ALBAÑILERÍA, FORMADA POR OFICIAL 2ª Y PEÓN ESP. | 2.5 | 38.25 | 95.63 |
| TA00200 | h | AYUDANTE ESPECIALISTA | 0.7 | 19.04 | 13.33 |
| TO01800 | h | OF. 1ª ELECTRICISTA | 0.05 | 19.85 | 0.99 |
| IE11300 | u | PICA DE ACERO COBRIZADO (2 m) GRA. | 1 | 20.03 | 20.03 |
| WW00300 | u | MATERIAL COMPLEMENTARIO O PZAS. ESPECIALES | 3 | 0.55 | 1.65 |
|  |  | Total |  |  | 131.63 |

**08EPP00006** u PUESTA A TIERRA CÓN PLACA DE COBRE DESNUDO ESP. 3 mm
Precio: 128.17
Puesta a tierra, formada por placa de cobre desnudo y 3 mm de espesor, colocada en base de carbón triturado de 50 cm a dos metros de profundidad, incluso tubo de acero galvanizado de 2", excavación, relleno y conexiones; construido según REBT. Medida la cantidad ejecutada.

| Código | Ud | Descripción | Rendimiento | Precio | Importe |
|---|---|---|---|---|---|
| TO01800 | h | OF. 1ª ELECTRICISTA | 0.75 | 19.85 | 14.89 |
| TP00100 | h | PEÓN ESPECIAL | 3.4 | 18.9 | 64.26 |
| IE11400 | u | PLACA DE COBRE PARA TOMA TIERRA | 1 | 30.73 | 30.73 |
| IF27500 | m | TUBO ACERO GALVANIZADO DIÁM. 2 1/4" | 1 | 15.36 | 15.36 |
| MK00100 | h | CAMIÓN BASCULANTE | 0.005 | 25.6 | 0.13 |
| WW00300 | u | MATERIAL COMPLEMENTARIO O PZAS. ESPECIALES | 4 | 0.55 | 2.20 |
| WW00400 | u | PEQUEÑO MATERIAL | 2 | 0.3 | 0.60 |
|  |  | Total |  |  | 128.17 |

**08EPP00054** m DERIVACIÓN DE PUESTA A TIERRA
Precio: 3.28
Derivación de puesta a tierra instalada con conductor de cobre desnudo de 16 mm2 de sección nominal, empotrado y aislado con tubo de PVC flexible de 13 mm de diámetro, incluso p.p. de cajas de derivación y ayudas de albañilería; construido según REBT. Medida la longitud ejecutada desde la caja de protección individual hasta la línea principal de puesta a tierra.

| Código | Ud | Descripción | Rendimiento | Precio | Importe |
|---|---|---|---|---|---|
| ATC00100 | h | CUADRILLA ALBAÑILERÍA, FORMADA POR OFICIAL 1ª Y PEÓN ESP. | 0.03 | 38.75 | 1.16 |
| TO01800 | h | OF. 1ª ELECTRICISTA | 0.042 | 19.85 | 0.83 |
| IE03800 | kg | CABLE DE COBRE DESNUDO | 0.14 | 5.78 | 0.81 |
| IE11900 | m | TUBO PVC FLEXIBLE CORRUGADO DIÁM. 13 mm | 1.01 | 0.16 | 0.16 |
| WW00300 | u | MATERIAL COMPLEMENTARIO O PZAS. ESPECIALES | 0.3 | 0.55 | 0.17 |
| WW00400 | u | PEQUEÑO MATERIAL | 0.5 | 0.3 | 0.15 |
|  |  | Total |  |  | 3.28 |

**08EPP00101** m LÍNEA PRINCIPAL PUESTA TIERRA, 16 mm2 EMPOTRADA
Precio: 10.79
Línea principal de puesta a tierra instalada con conductor de cobre desnudo de 16 mm2 de sección nominal, empotrado y aislado con tubo de PVC flexible de 13 mm de diámetro, incluso p.p. de cajas de derivación, ayudas de albañilería y conexión al punto de puesta a tierra; construida según REBT. Medida longitud ejecutada desde la primera derivación hasta la arqueta de conexion.

| Código | Ud | Descripción | Rendimiento | Precio | Importe |
|---|---|---|---|---|---|
| ATC00100 | h | CUADRILLA ALBAÑILERÍA, FORMADA POR OFICIAL 1ª Y PEÓN ESP. | 0.03 | 38.75 | 1.16 |
| TO01800 | h | OF. 1ª ELECTRICISTA | 0.42 | 19.85 | 8.34 |
| IE03800 | kg | CABLE DE COBRE DESNUDO | 0.14 | 5.78 | 0.81 |
| IE11900 | m | TUBO PVC FLEXIBLE CORRUGADO DIÁM. 13 mm | 1.01 | 0.16 | 0.16 |
| WW00300 | u | MATERIAL COMPLEMENTARIO O PZAS. ESPECIALES | 0.3 | 0.55 | 0.17 |
| WW00400 | u | PEQUEÑO MATERIAL | 0.5 | 0.3 | 0.15 |
|  |  | Total |  |  | 10.79 |

**08EPP00102** m LÍNEA PRINCIPAL PUESTA TIERRA, 25 mm2 EMPOTRADA
Precio: 11.94
Línea principal de puesta a tierra instalada con conductor de cobre desnudo de 25 mm2 de sección nominal, empotrado y aislado con tubo de PVC flexible de 16 mm de diámetro, incluso p.p. de cajas de derivación, ayudas de albañilería y conexión al punto de puesta a tierra; construida según REBT. Medida longitud ejecutada desde la primera derivación hasta la arqueta de conexion.
.

| Código | Ud | Descripción | Rendimiento | Precio | Importe |
|---|---|---|---|---|---|
| ATC00100 | h | CUADRILLA ALBAÑILERÍA, FORMADA POR OFICIAL 1ª Y PEÓN ESP. | 0.03 | 38.75 | 1.16 |
| TO01800 | h | OF. 1ª ELECTRICISTA | 0.45 | 19.85 | 8.93 |
| IE03800 | kg | CABLE DE COBRE DESNUDO | 0.22 | 5.78 | 1.27 |
| IE12000 | m | TUBO PVC FLEXIBLE CORRUGADO DIÁM. 16 mm | 1.01 | 0.21 | 0.21 |
| WW00300 | u | MATERIAL COMPLEMENTARIO O PZAS. ESPECIALES | 0.4 | 0.55 | 0.22 |
| WW00400 | u | PEQUEÑO MATERIAL | 0.5 | 0.3 | 0.15 |
|  |  | Total |  |  | 11.94 |

**08EPP00103** m LÍNEA PRINCIPAL PUESTA TIERRA, 35 mm2 EMPOTRADA
Precio: 14.01
Línea principal de puesta a tierra instalada con conductor de cobre desnudo de 35 mm2 de sección nominal, empotrado y aislado con tubo de PVC flexible de 23 mm de diámetro, incluso p.p. de cajas de derivación, ayudas de albañilería y conexión al punto de puesta a tierra; construida según REBT. Medida longitud ejecutada desde la primera derivación hasta la arqueta de conexion.
.

| Código | Ud | Descripción | Rendimiento | Precio | Importe |
|---|---|---|---|---|---|
| ATC00100 | h | CUADRILLA ALBAÑILERÍA, FORMADA POR OFICIAL 1ª Y PEÓN ESP. | 0.04 | 38.75 | 1.55 |
| TO01800 | h | OF. 1ª ELECTRICISTA | 0.5 | 19.85 | 9.93 |
| IE03800 | kg | CABLE DE COBRE DESNUDO | 0.31 | 5.78 | 1.79 |
| IE12100 | m | TUBO PVC FLEXIBLE CORRUGADO DIÁM. 23 mm | 1.01 | 0.31 | 0.31 |
| WW00300 | u | MATERIAL COMPLEMENTARIO O PZAS. ESPECIALES | 0.5 | 0.55 | 0.28 |
| WW00400 | u | PEQUEÑO MATERIAL | 0.5 | 0.3 | 0.15 |
|  |  | Total |  |  | 14.01 |

**08EPP00104** m LÍNEA PRINCIPAL PUESTA TIERRA, 50 mm2 EMPOTRADA
Precio: 17.96
Línea principal de puesta a tierra instalada con conductor de cobre desnudo de 50 mm2 de sección nominal, empotrado y aislado con tubo de PVC flexible de 29 mm de diámetro, incluso p.p. de cajas de derivación, ayudas de albañilería y conexión al punto de puesta a tierra; construida según REBT. Medida longitud ejecutada desde la primera derivación hasta la arqueta de conexion.

| Código | Ud | Descripción | Rendimiento | Precio | Importe |
|---|---|---|---|---|---|
| ATC00100 | h | CUADRILLA ALBAÑILERÍA, FORMADA POR OFICIAL 1ª Y PEÓN ESP. | 0.06 | 38.75 | 2.33 |
| TO01800 | h | OF. 1ª ELECTRICISTA | 0.6 | 19.85 | 11.91 |
| IE03800 | kg | CABLE DE COBRE DESNUDO | 0.44 | 5.78 | 2.54 |
| IE12200 | m | TUBO PVC FLEXIBLE CORRUGADO DIAN. 29 mm | 1.01 | 0.44 | 0.44 |
| WW00300 | u | MATERIAL COMPLEMENTARIO O PZAS. ESPECIALES | 0.8 | 0.55 | 0.44 |
| WW00400 | u | PEQUEÑO MATERIAL | 1 | 0.3 | 0.30 |
|  |  | Total |  |  | 17.96 |

**08EPP00113** m LÍNEA PRINCIPAL PUESTA TIERRA, 35 mm2 SUPERFICIE
Precio: 6.54
Línea principal de puesta a tierra, instalada con conductor desnudo de 35 mm2 de sección nominal, aislado con tubo de PVC rígido de 21 mm de diámetro y 1,25 mm de pared, en montaje superficial, incluso p.p. de cajas de derivación grapas, piezas especiales, ayudas de albañilería, construida según REBT. Medida longitud ejecutada desde la primera derivación hasta la arqueta de conexion.

| Código | Ud | Descripción | Rendimiento | Precio | Importe |
|---|---|---|---|---|---|
| TO01800 | h | OF. 1ª ELECTRICISTA | 0.12 | 19.85 | 2.38 |
| TP00100 | h | PEÓN ESPECIAL | 0.02 | 18.9 | 0.38 |
| IE03800 | kg | CABLE DE COBRE DESNUDO | 0.31 | 5.78 | 1.79 |
| IE12700 | m | TUBO PVC RIGIDO DIÁM. 21 mm | 1.01 | 1.41 | 1.42 |
| WW00300 | u | MATERIAL COMPLEMENTARIO O PZAS. ESPECIALES | 0.7 | 0.55 | 0.39 |
| WW00400 | u | PEQUEÑO MATERIAL | 0.6 | 0.3 | 0.18 |
|  |  | Total |  |  | 6.54 |

**08EPP00114** m LÍNEA PRINCIPAL PUESTA TIERRA, 50 mm2 SUPERFICIE
Precio: 8.82
Línea principal de puesta a tierra, instalada con conductor desnudo de 50 mm2 de sección nominal, aislado con tubo de PVC rígido de 29 mm de diámetro y 1,25 mm de pared, en montaje superficial, incluso p.p. de cajas de derivación grapas, piezas especiales, ayudas de albañilería, construida según REBT. Medida longitud ejecutada desde la primera derivación hasta la arqueta de conexion.

| Código | Ud | Descripción | Rendimiento | Precio | Importe |
|---|---|---|---|---|---|
| TO01800 | h | OF. 1ª ELECTRICISTA | 0.15 | 19.85 | 2.98 |
| TP00100 | h | PEÓN ESPECIAL | 0.02 | 18.9 | 0.38 |
| IE03800 | kg | CABLE DE COBRE DESNUDO | 0.44 | 5.78 | 2.54 |
| IE12800 | m | TUBO PVC RIGIDO DIÁM. 29 mm | 1.01 | 2.11 | 2.13 |
| WW00300 | u | MATERIAL COMPLEMENTARIO O PZAS. ESPECIALES | 1 | 0.55 | 0.55 |
| WW00400 | u | PEQUEÑO MATERIAL | 0.8 | 0.3 | 0.24 |
|  |  | Total |  |  | 8.82 |

**08EPP00115** m LÍNEA PRINCIPAL PUESTA TIERRA, 70 mm2 SUPERFICIE
Precio: 9.86
Línea de puesta a tierra,instalada con conductor desnudo de 70 mm2 de sección nominal, aislado con tubo de PVC rígido de 29 mm de diámetro y 1,25 mm de pared, en montaje superficial, incluso p.p. de cajas de derivación grapas, piezas especiales, ayudas de albañilería, construida según REBT. Medida longitud ejecutada desde la primera derivación hasta la arqueta de conexion.

| Código | Ud | Descripción | Rendimiento | Precio | Importe |
|---|---|---|---|---|---|
| TO01800 | h | OF. 1ª ELECTRICISTA | 0.15 | 19.85 | 2.98 |
| TP00100 | h | PEÓN ESPECIAL | 0.02 | 18.9 | 0.38 |
| IE03800 | kg | CABLE DE COBRE DESNUDO | 0.62 | 5.78 | 3.58 |
| IE12800 | m | TUBO PVC RIGIDO DIÁM. 29 mm | 1.01 | 2.11 | 2.13 |
| WW00300 | u | MATERIAL COMPLEMENTARIO O PZAS. ESPECIALES | 1 | 0.55 | 0.55 |
| WW00400 | u | PEQUEÑO MATERIAL | 0.8 | 0.3 | 0.24 |
|  |  | Total |  |  | 9.86 |

**08EPP00152** m CONDUCCIÓN PUESTA TIERRA, COND. COBRE DESNUDO 35 mm2
Precio: 11.53
Conducción de puesta a tierra enterrada a una profundidad no menor de 0,8 m, instalada con conductor de cobre desnudo de 35 mm2 de sección nominal, incluso excavación, relleno, p.p. de ayudas de albañilería y conexiones; construida según REBT. Medida longitud ejecutada desde la arqueta de conexión hasta la ultima pica.

| Código | Ud | Descripción | Rendimiento | Precio | Importe |
|---|---|---|---|---|---|
| TO01800 | h | OF. 1ª ELECTRICISTA | 0.3 | 19.85 | 5.96 |
| TP00100 | h | PEÓN ESPECIAL | 0.2 | 18.9 | 3.78 |
| IE03800 | kg | CABLE DE COBRE DESNUDO | 0.31 | 5.78 | 1.79 |
|  |  | Total |  |  | 11.53 |

**08EPP00153** m CONDUCCIÓN PUESTA TIERRA, COND. COBRE DESNUDO 50 mm2
Precio: 14.26
Conducción de puesta a tierra enterrada a una profundidad no menor de 0,8 m, instalada con conductor de cobre desnudo de 50 mm2 de sección nominal, incluso excavación, relleno, p.p. de ayudas de albañilería y conexiones; construida según REBT. Medida longitud ejecutada desde la arqueta de conexión hasta la ultima pica.

| Código | Ud | Descripción | Rendimiento | Precio | Importe |
|---|---|---|---|---|---|
| TO01800 | h | OF. 1ª ELECTRICISTA | 0.4 | 19.85 | 7.94 |
| TP00100 | h | PEÓN ESPECIAL | 0.2 | 18.9 | 3.78 |
| IE03800 | kg | CABLE DE COBRE DESNUDO | 0.44 | 5.78 | 2.54 |
|  |  | Total |  |  | 14.26 |

**08EPP00154** m CONDUCCIÓN PUESTA TIERRA, COND. COBRE DESNUDO 70 mm2
Precio: 17.29
Conducción de puesta a tierra enterrada a una profundidad no menor de 0,8 m, instalada con conductor de cobre desnudo de 70 mm2 de sección nominal, incluso excavación, relleno, p.p. de ayudas de albañilería y conexiones; construida según REBT. Medida longitud ejecutada desde la arqueta de conexión hasta la ultima pica.

| Código | Ud | Descripción | Rendimiento | Precio | Importe |
|---|---|---|---|---|---|
| TO01800 | h | OF. 1ª ELECTRICISTA | 0.5 | 19.85 | 9.93 |
| TP00100 | h | PEÓN ESPECIAL | 0.2 | 18.9 | 3.78 |
| IE03800 | kg | CABLE DE COBRE DESNUDO | 0.62 | 5.78 | 3.58 |
|  |  | Total |  |  | 17.29 |

**08EPP00155** m CONDUCCIÓN PUESTA TIERRA, COND. COBRE DESNUDO 95 mm2
Precio: 18.57
Conducción de puesta a tierra enterrada a una profundidad no menor de 0,8 m, instalada con conductor de cobre desnudo de 95 mm2 de sección nominal, incluso excavación, relleno, p.p. de ayudas de albañilería y conexiones; construida según REBT. Medida longitud ejecutada desde la arqueta de conexión hasta la ultima pica.

| Código | Ud | Descripción | Rendimiento | Precio | Importe |
|---|---|---|---|---|---|
| TO01800 | h | OF. 1ª ELECTRICISTA | 0.5 | 19.85 | 9.93 |
| TP00100 | h | PEÓN ESPECIAL | 0.2 | 18.9 | 3.78 |
| IE03800 | kg | CABLE DE COBRE DESNUDO | 0.84 | 5.78 | 4.86 |
|  |  | Total |  |  | 18.57 |

###### 08EPW Varios (05/01/2008)

##### 08ER Líneas generales de alimentación (05/01/2008)

###### 08ERR Líneas generales de alimentación

**08ERR00001** m LÍNEA GENERAL ALIMENT. 5x6 mm2 EMPOTRADA
Precio: 10.39
Línea general de alimentación instalada con cable de cobre de cinco conductores H07V-K de 6 mm2 de sección nominal en fases, empotrada y aislada bajo tubo de fibrocemento de 60 mm de diámetro, incluso p.p. de pequeño material y ayudas de albañilería; construida según REBT y normas de la compañía suministradora. Medida la longitud ejecutada desde la caja general de protección hasta la centralización de contadores.

| Código | Ud | Descripción | Rendimiento | Precio | Importe |
|---|---|---|---|---|---|
| ATC00100 | h | CUADRILLA ALBAÑILERÍA, FORMADA POR OFICIAL 1ª Y PEÓN ESP. | 0.06 | 38.75 | 2.33 |
| TO01800 | h | OF. 1ª ELECTRICISTA | 0.15 | 19.85 | 2.98 |
| IE02200 | m | CABLE COBRE 1x6 mm2 H07V-K | 1.01 | 1.91 | 1.93 |
| UE04100 | m | TUBO FIBROCEMENTO LIGERO DIÁM. 60 mm | 1.01 | 2.28 | 2.30 |
| WW00300 | u | MATERIAL COMPLEMENTARIO O PZAS. ESPECIALES | 1 | 0.55 | 0.55 |
| WW00400 | u | PEQUEÑO MATERIAL | 1 | 0.3 | 0.30 |
|  |  | Total |  |  | 10.39 |

**08ERR00002** m LÍNEA GENERAL ALIMENT. 5x10 mm2 EMPOTRADA
Precio: 26.63
Línea general de alimentación, instalada con cable de cobre de cinco conductores RZ1-K(AS) de 10 mm2 de sección nominal en fases, empotrada y aislada bajo tubo de fibrocemento de 60 mm de diámetro, incluso p.p. de pequeño material y ayudas de albañilería; construida según REBT y normas de la compañía suministradora. Medida la longitud ejecutada desde la caja general de protección hasta la centralización de contadores.

| Código | Ud | Descripción | Rendimiento | Precio | Importe |
|---|---|---|---|---|---|
| ATC00100 | h | CUADRILLA ALBAÑILERÍA, FORMADA POR OFICIAL 1ª Y PEÓN ESP. | 0.06 | 38.75 | 2.33 |
| TO01800 | h | OF. 1ª ELECTRICISTA | 0.15 | 19.85 | 2.98 |
| IE02400 | m | CABLE COBRE 1x10 mm2 H07V-K(AS) | 1.01 | 3.67 | 3.71 |
| IE02500 | m | CABLE COBRE 1x10 mm2 RZ1-K(AS) | 4.04 | 3.58 | 14.46 |
| UE04100 | m | TUBO FIBROCEMENTO LIGERO DIÁM. 60 mm | 1.01 | 2.28 | 2.30 |
| WW00300 | u | MATERIAL COMPLEMENTARIO O PZAS. ESPECIALES | 1 | 0.55 | 0.55 |
| WW00400 | u | PEQUEÑO MATERIAL | 1 | 0.3 | 0.30 |
|  |  | Total |  |  | 26.63 |

**08ERR00003** m LÍNEA GENERAL ALIMENT. 5x16 mm2 EMPOTRADA
Precio: 35.09
Línea general de alimentación, instalada con cable de cobre de cinco conductores RZ1-K(AS) de 16 mm2 de sección nominal en fases, empotrada y aislada bajo tubo de fibrocemento de 60 mm de diámetro, incluso p.p. de pequeño material y ayudas de albañilería; construida d según REBT y normas de la compañía suministradora. Medida la longitud ejecutada desde la caja general de protección hasta la centralización de contadores.

| Código | Ud | Descripción | Rendimiento | Precio | Importe |
|---|---|---|---|---|---|
| ATC00100 | h | CUADRILLA ALBAÑILERÍA, FORMADA POR OFICIAL 1ª Y PEÓN ESP. | 0.06 | 38.75 | 2.33 |
| TO01800 | h | OF. 1ª ELECTRICISTA | 0.15 | 19.85 | 2.98 |
| IE02600 | m | CABLE COBRE 1x16 mm2 H07V-K(AS) | 1.01 | 5.49 | 5.54 |
| IE02700 | m | CABLE COBRE 1x16 mm2 RZ1-K(AS) | 4.04 | 5.22 | 21.09 |
| UE04100 | m | TUBO FIBROCEMENTO LIGERO DIÁM. 60 mm | 1.01 | 2.28 | 2.30 |
| WW00300 | u | MATERIAL COMPLEMENTARIO O PZAS. ESPECIALES | 1 | 0.55 | 0.55 |
| WW00400 | u | PEQUEÑO MATERIAL | 1 | 0.3 | 0.30 |
|  |  | Total |  |  | 35.09 |

**08ERR00004** m LÍNEA GENERAL ALIMENT. 4X25+1X16 mm2 EMPOTRADA
Precio: 47.44
Línea general de alimentación, instalada con cable de cobre de cuatro conductores RZ1-K(AS) de 25 mm2 y uno H07V-K(AS) de 16 mm2, de sección nominal en fases, empotrada y aislada bajo tubo de fibrocemento de 80 mm de diámetro, incluso p.p. de pequeño material y ayudas de albañilería; construida según REBT y normas de la compañía suministradora. Medida la longitud ejecutada desde la caja general de protección hasta la centralización de contadores.

| Código | Ud | Descripción | Rendimiento | Precio | Importe |
|---|---|---|---|---|---|
| ATC00100 | h | CUADRILLA ALBAÑILERÍA, FORMADA POR OFICIAL 1ª Y PEÓN ESP. | 0.06 | 38.75 | 2.33 |
| TO01800 | h | OF. 1ª ELECTRICISTA | 0.18 | 19.85 | 3.57 |
| IE02600 | m | CABLE COBRE 1x16 mm2 H07V-K(AS) | 1.01 | 5.49 | 5.54 |
| IE02900 | m | CABLE COBRE 1x25 mm2 RZ1-K(AS) | 4.04 | 7.87 | 31.79 |
| UE04200 | m | TUBO FIBROCEMENTO LIGERO DIÁM. 80 mm | 1.01 | 3.33 | 3.36 |
| WW00300 | u | MATERIAL COMPLEMENTARIO O PZAS. ESPECIALES | 1 | 0.55 | 0.55 |
| WW00400 | u | PEQUEÑO MATERIAL | 1 | 0.3 | 0.30 |
|  |  | Total |  |  | 47.44 |

**08ERR00005** m LÍNEA GENERAL ALIMENT. 4X35+1X16 mm2 EMPOTRADA
Precio: 60.17
Línea general de alimentación, instalada con cable de cobre de cuatro conductores RZ1-K(AS) de 35 mm2 y uno H07V-K(AS) de 16 mm2 de sección nominal en fase, empotrada y aislada bajo tubo de fibrocemento de 80 mm de diámetro, incluso p.p. de pequeño material y ayudas de albañilería; construida según REBT y normas de la compañía suministradora. Medida la longitud ejecutada desde la caja general de protección hasta la centralización de contadores.

| Código | Ud | Descripción | Rendimiento | Precio | Importe |
|---|---|---|---|---|---|
| ATC00100 | h | CUADRILLA ALBAÑILERÍA, FORMADA POR OFICIAL 1ª Y PEÓN ESP. | 0.06 | 38.75 | 2.33 |
| TO01800 | h | OF. 1ª ELECTRICISTA | 0.2 | 19.85 | 3.97 |
| IE02600 | m | CABLE COBRE 1x16 mm2 H07V-K(AS) | 1.01 | 5.49 | 5.54 |
| IE03100 | m | CABLE COBRE 1x35 mm2 RZ1-K(AS) | 4.04 | 10.92 | 44.12 |
| UE04200 | m | TUBO FIBROCEMENTO LIGERO DIÁM. 80 mm | 1.01 | 3.33 | 3.36 |
| WW00300 | u | MATERIAL COMPLEMENTARIO O PZAS. ESPECIALES | 1 | 0.55 | 0.55 |
| WW00400 | u | PEQUEÑO MATERIAL | 1 | 0.3 | 0.30 |
|  |  | Total |  |  | 60.17 |

**08ERR00006** m LÍNEA GENERAL ALIMENT. 4X50+1X25 mm2 EMPOTRADA
Precio: 85.26
Línea general de alimentación, instalada con cable de cobre de cuatro conductores RZ1-K(AS) de 50 mm2 y uno H07V-K(AS) de 25 mm2 de sección nominal en fases, empotrada y aislada bajo tubo de fibrocemento de 100 mm de diámetro, incluso p.p. de pequeño material y ayudas de albañilería, construido según REBT y normas de la compañía suministradora. Medida la longitud ejecutada desde la caja general de protección hasta la centralización de contadores.

| Código | Ud | Descripción | Rendimiento | Precio | Importe |
|---|---|---|---|---|---|
| ATC00100 | h | CUADRILLA ALBAÑILERÍA, FORMADA POR OFICIAL 1ª Y PEÓN ESP. | 0.06 | 38.75 | 2.33 |
| TO01800 | h | OF. 1ª ELECTRICISTA | 0.3 | 19.85 | 5.96 |
| IE02800 | m | CABLE COBRE 1x25 mm2 H07V-K(AS) | 1.01 | 9.01 | 9.10 |
| IE03250 | m | CABLE COBRE 1x50 mm2 RZ1-K(AS) | 4.04 | 15.71 | 63.47 |
| UE04300 | m | TUBO FIBROCEMENTO LIGERO DIÁM. 100 mm | 1.01 | 3.51 | 3.55 |
| WW00300 | u | MATERIAL COMPLEMENTARIO O PZAS. ESPECIALES | 1 | 0.55 | 0.55 |
| WW00400 | u | PEQUEÑO MATERIAL | 1 | 0.3 | 0.30 |
|  |  | Total |  |  | 85.26 |

**08ERR00007** m LÍNEA GENERAL ALIMENT. 4X70+1X35 mm2 EMPOTRADA
Precio: 114.14
Línea general de alimentación, instalada con cable de cobre de cuatro conductores RZ1-K(AS) de 70 mm2 y uno H07V-K(AS) de 35 mm2 de sección nominal en fases, empotrada y aislada bajo tubo de fibrocemento de 100 mm de diámetro, incluso p.p. de pequeño material y ayudas de albañilería, construido según REBT y normas de la compañía suministradora. Medida la longitud ejecutada desde la caja general de protección hasta la centralización de contadores.

| Código | Ud | Descripción | Rendimiento | Precio | Importe |
|---|---|---|---|---|---|
| ATC00100 | h | CUADRILLA ALBAÑILERÍA, FORMADA POR OFICIAL 1ª Y PEÓN ESP. | 0.06 | 38.75 | 2.33 |
| TO01800 | h | OF. 1ª ELECTRICISTA | 0.3 | 19.85 | 5.96 |
| IE03000 | m | CABLE COBRE 1x35 mm2 H07V-K(AS) | 1.01 | 12.05 | 12.17 |
| IE03400 | m | CABLE COBRE 1x70 mm2 RZ1-K(AS) | 4.04 | 22.1 | 89.28 |
| UE04300 | m | TUBO FIBROCEMENTO LIGERO DIÁM. 100 mm | 1.01 | 3.51 | 3.55 |
| WW00300 | u | MATERIAL COMPLEMENTARIO O PZAS. ESPECIALES | 1 | 0.55 | 0.55 |
| WW00400 | u | PEQUEÑO MATERIAL | 1 | 0.3 | 0.30 |
|  |  | Total |  |  | 114.14 |

**08ERR00051** m LÍNEA GENERAL ALIMENT. 5x6 mm2 EN COND. DE FÁBRICA
Precio: 9.08
Línea general de alimentación, instalada en conducto de fábrica con cable de cobre de cinco conductores H07V-K(AS) de 6 mm2 de sección nominal en fases, incluso p.p. de pequeño material y ayudas de albañilería; construida según REBT y normas de la compañía suministradora. Medida la longitud ejecutada desde la caja general de protección hasta la centralización de contadores.

| Código | Ud | Descripción | Rendimiento | Precio | Importe |
|---|---|---|---|---|---|
| ATC00100 | h | CUADRILLA ALBAÑILERÍA, FORMADA POR OFICIAL 1ª Y PEÓN ESP. | 0.06 | 38.75 | 2.33 |
| TO01800 | h | OF. 1ª ELECTRICISTA | 0.2 | 19.85 | 3.97 |
| IE02200 | m | CABLE COBRE 1x6 mm2 H07V-K | 1.01 | 1.91 | 1.93 |
| WW00300 | u | MATERIAL COMPLEMENTARIO O PZAS. ESPECIALES | 1 | 0.55 | 0.55 |
| WW00400 | u | PEQUEÑO MATERIAL | 1 | 0.3 | 0.30 |
|  |  | Total |  |  | 9.08 |

**08ERR00052** m LÍNEA GENERAL ALIMENT. 5x10 mm2 EN COND. DE FÁBRICA
Precio: 25.32
Línea general de alimentación, instalada en conducto de fábrica, con cable de cobre de cinco conductores RZ1-K(AS) de 10 mm2 de sección nominal en fases, incluso p.p. de pequeño material y ayudas de albañilería; construida según REBT y normas de la compañía suministradora. Medida la longitud ejecutada desde la caja general de protección hasta la centralización de contadores.

| Código | Ud | Descripción | Rendimiento | Precio | Importe |
|---|---|---|---|---|---|
| ATC00100 | h | CUADRILLA ALBAÑILERÍA, FORMADA POR OFICIAL 1ª Y PEÓN ESP. | 0.06 | 38.75 | 2.33 |
| TO01800 | h | OF. 1ª ELECTRICISTA | 0.2 | 19.85 | 3.97 |
| IE02400 | m | CABLE COBRE 1x10 mm2 H07V-K(AS) | 1.01 | 3.67 | 3.71 |
| IE02500 | m | CABLE COBRE 1x10 mm2 RZ1-K(AS) | 4.04 | 3.58 | 14.46 |
| WW00300 | u | MATERIAL COMPLEMENTARIO O PZAS. ESPECIALES | 1 | 0.55 | 0.55 |
| WW00400 | u | PEQUEÑO MATERIAL | 1 | 0.3 | 0.30 |
|  |  | Total |  |  | 25.32 |

**08ERR00053** m LÍNEA GENERAL ALIMENT. 5x16 mm2 EN COND. DE FÁBRICA
Precio: 34.18
Línea general de alimentación, instalada en conducto de fábrica, con cable de cobre de cinco conductores RZ1-K(AS) de 16 mm2 de sección nominal en fases, incluso p.p. de pequeño material y ayudas de albañilería; construida según REBT y normas de la compañía suministradora. Medida la longitud ejecutada desde la caja general de protección hasta la centralización de contadores.

| Código | Ud | Descripción | Rendimiento | Precio | Importe |
|---|---|---|---|---|---|
| ATC00100 | h | CUADRILLA ALBAÑILERÍA, FORMADA POR OFICIAL 1ª Y PEÓN ESP. | 0.06 | 38.75 | 2.33 |
| TO01800 | h | OF. 1ª ELECTRICISTA | 0.22 | 19.85 | 4.37 |
| IE02600 | m | CABLE COBRE 1x16 mm2 H07V-K(AS) | 1.01 | 5.49 | 5.54 |
| IE02700 | m | CABLE COBRE 1x16 mm2 RZ1-K(AS) | 4.04 | 5.22 | 21.09 |
| WW00300 | u | MATERIAL COMPLEMENTARIO O PZAS. ESPECIALES | 1 | 0.55 | 0.55 |
| WW00400 | u | PEQUEÑO MATERIAL | 1 | 0.3 | 0.30 |
|  |  | Total |  |  | 34.18 |

**08ERR00054** m LÍNEA GENERAL ALIMENT. 4X25+1X16 mm2 EN COND. DE FÁBRICA
Precio: 46.74
Línea general de alimentación, instalada en conducto de fábrica, con cable de cobre de cuatro conductores RZ1-K(AS) de 25 mm2 y uno H07V-K(AS) de 16 mm2 de sección nominal en fases, incluso p.p. de pequeño material y ayudas de albañilería; construida según REBT y normas de la compañía suministradora. Medida la longitud ejecutada desde la caja general de protección hasta la centralización de contadores.

| Código | Ud | Descripción | Rendimiento | Precio | Importe |
|---|---|---|---|---|---|
| ATC00100 | h | CUADRILLA ALBAÑILERÍA, FORMADA POR OFICIAL 1ª Y PEÓN ESP. | 0.09 | 38.75 | 3.49 |
| TO01800 | h | OF. 1ª ELECTRICISTA | 0.25 | 19.85 | 4.96 |
| IE02600 | m | CABLE COBRE 1x16 mm2 H07V-K(AS) | 1.01 | 5.49 | 5.54 |
| IE02900 | m | CABLE COBRE 1x25 mm2 RZ1-K(AS) | 4.04 | 7.87 | 31.79 |
| WW00300 | u | MATERIAL COMPLEMENTARIO O PZAS. ESPECIALES | 1.2 | 0.55 | 0.66 |
| WW00400 | u | PEQUEÑO MATERIAL | 1 | 0.3 | 0.30 |
|  |  | Total |  |  | 46.74 |

**08ERR00055** m LÍNEA GENERAL ALIMENT. 4X35+1X16 mm2 EN COND. DE FÁBRICA
Precio: 59.07
Línea general de alimentación, instalada en conducto de fábrica, con cable de cobre de cuatro conductores RZ1-K(AS) de 35 mm2 y uno H07V-K(AS) de 16 mm2 de sección nominal en fases, incluso p.p. de pequeño material y ayudas de albañilería; construido según REBT y normas de la compañía suministradora. Medida la longitud ejecutada desde la caja general de protección hasta la centralización de contadores.

| Código | Ud | Descripción | Rendimiento | Precio | Importe |
|---|---|---|---|---|---|
| ATC00100 | h | CUADRILLA ALBAÑILERÍA, FORMADA POR OFICIAL 1ª Y PEÓN ESP. | 0.09 | 38.75 | 3.49 |
| TO01800 | h | OF. 1ª ELECTRICISTA | 0.25 | 19.85 | 4.96 |
| IE02600 | m | CABLE COBRE 1x16 mm2 H07V-K(AS) | 1.01 | 5.49 | 5.54 |
| IE03100 | m | CABLE COBRE 1x35 mm2 RZ1-K(AS) | 4.04 | 10.92 | 44.12 |
| WW00300 | u | MATERIAL COMPLEMENTARIO O PZAS. ESPECIALES | 1.2 | 0.55 | 0.66 |
| WW00400 | u | PEQUEÑO MATERIAL | 1 | 0.3 | 0.30 |
|  |  | Total |  |  | 59.07 |

**08ERR00056** m LÍNEA GENERAL ALIMENT. 4X50+1X25 mm2 EN COND. DE FÁBRICA
Precio: 83.15
Línea general de alimentación, instalada en conducto de fábrica, con cable de cobre de cuatro conductores RZ1-K(AS) de 50 mm2 y uno H07V-K(AS) de 25 mm2 de sección nominal en fases, incluso p.p. de pequeño material y ayudas de albañilería; construida según REBT y normas de la compañía suministradora. Medida la longitud ejecutada desde la caja general de protección hasta la centralización de contadores.

| Código | Ud | Descripción | Rendimiento | Precio | Importe |
|---|---|---|---|---|---|
| ATC00100 | h | CUADRILLA ALBAÑILERÍA, FORMADA POR OFICIAL 1ª Y PEÓN ESP. | 0.09 | 38.75 | 3.49 |
| TO01800 | h | OF. 1ª ELECTRICISTA | 0.3 | 19.85 | 5.96 |
| IE02800 | m | CABLE COBRE 1x25 mm2 H07V-K(AS) | 1.01 | 9.01 | 9.10 |
| IE03250 | m | CABLE COBRE 1x50 mm2 RZ1-K(AS) | 4.04 | 15.71 | 63.47 |
| WW00300 | u | MATERIAL COMPLEMENTARIO O PZAS. ESPECIALES | 1.5 | 0.55 | 0.83 |
| WW00400 | u | PEQUEÑO MATERIAL | 1 | 0.3 | 0.30 |
|  |  | Total |  |  | 83.15 |

**08ERR00057** m LÍNEA GENERAL ALIMENT. 4X70+1X35 mm2 EN COND. DE FÁBRICA
Precio: 112.03
Línea general de alimentación, instalada en conducto de fábrica, con cable de cobre de cuatro conductores RZ1-K(AS) de 70 mm2 y uno H07V-K(AS) de 35 mm2 de sección nominal en fases, incluso p.p. de pequeño material y ayudas de albañilería; construida según REBT y normas de la compañía suministradora. Medida la longitud ejecutada desde la caja general de protección hasta la centralización de contadores.

| Código | Ud | Descripción | Rendimiento | Precio | Importe |
|---|---|---|---|---|---|
| ATC00100 | h | CUADRILLA ALBAÑILERÍA, FORMADA POR OFICIAL 1ª Y PEÓN ESP. | 0.09 | 38.75 | 3.49 |
| TO01800 | h | OF. 1ª ELECTRICISTA | 0.3 | 19.85 | 5.96 |
| IE03000 | m | CABLE COBRE 1x35 mm2 H07V-K(AS) | 1.01 | 12.05 | 12.17 |
| IE03400 | m | CABLE COBRE 1x70 mm2 RZ1-K(AS) | 4.04 | 22.1 | 89.28 |
| WW00300 | u | MATERIAL COMPLEMENTARIO O PZAS. ESPECIALES | 1.5 | 0.55 | 0.83 |
| WW00400 | u | PEQUEÑO MATERIAL | 1 | 0.3 | 0.30 |
|  |  | Total |  |  | 112.03 |

**08ERR00101** m LÍNEA GENERAL ALIMENT. 3x6 mm2 ENTERRADA TUB. FIBROCEMENTO
Precio: 12.37
Línea general de alimentación enterrada a una profundidad no menor de 60 cm instalada con cable de cobre de tres conductores H07V-K(AS) de 6 mm2 de sección nominal en fase, aislada bajo tubo de fibrocemento de 60 mm de diámetro, incluso excavación, relleno y p.p. de ayudas de albañilería y conexiones; construido según REBT y normas de la compañía suministradora. Medida la longitud ejecutada desde la caja general de protección hasta la centralización de contadores.

| Código | Ud | Descripción | Rendimiento | Precio | Importe |
|---|---|---|---|---|---|
| ATC00100 | h | CUADRILLA ALBAÑILERÍA, FORMADA POR OFICIAL 1ª Y PEÓN ESP. | 0.06 | 38.75 | 2.33 |
| TO01800 | h | OF. 1ª ELECTRICISTA | 0.25 | 19.85 | 4.96 |
| IE02200 | m | CABLE COBRE 1x6 mm2 H07V-K | 1.01 | 1.91 | 1.93 |
| UE04100 | m | TUBO FIBROCEMENTO LIGERO DIÁM. 60 mm | 1.01 | 2.28 | 2.30 |
| WW00300 | u | MATERIAL COMPLEMENTARIO O PZAS. ESPECIALES | 1 | 0.55 | 0.55 |
| WW00400 | u | PEQUEÑO MATERIAL | 1 | 0.3 | 0.30 |
|  |  | Total |  |  | 12.37 |

**08ERR00102** m LÍNEA GENERAL ALIMENT. 3x10 mm2 ENTERRADA TUB. FIBROCEMENTO
Precio: 21.38
Línea general de alimentación enterrada a una profundidad no menor de 60 cm instalada con cable de cobre RZ1-K(AS) de tres conductores de 10 mm2 de sección nominal en fase, aislada bajo tubo de fibrocemento de 60 mm de diámetro, incluso excavación, relleno y p.p. de ayudas de albañilería y conexiones; construido según REBT y normas de la compañía suministradora. Medida la longitud ejecutada desde la caja general de protección hasta la centralización de contadores.

| Código | Ud | Descripción | Rendimiento | Precio | Importe |
|---|---|---|---|---|---|
| ATC00100 | h | CUADRILLA ALBAÑILERÍA, FORMADA POR OFICIAL 1ª Y PEÓN ESP. | 0.06 | 38.75 | 2.33 |
| TO01800 | h | OF. 1ª ELECTRICISTA | 0.25 | 19.85 | 4.96 |
| IE02400 | m | CABLE COBRE 1x10 mm2 H07V-K(AS) | 1.01 | 3.67 | 3.71 |
| IE02500 | m | CABLE COBRE 1x10 mm2 RZ1-K(AS) | 2.02 | 3.58 | 7.23 |
| UE04100 | m | TUBO FIBROCEMENTO LIGERO DIÁM. 60 mm | 1.01 | 2.28 | 2.30 |
| WW00300 | u | MATERIAL COMPLEMENTARIO O PZAS. ESPECIALES | 1 | 0.55 | 0.55 |
| WW00400 | u | PEQUEÑO MATERIAL | 1 | 0.3 | 0.30 |
|  |  | Total |  |  | 21.38 |

**08ERR00221** m LÍNEA GENERAL ALIMENT. 5x16 mm2 BAJO TUBO PVC
Precio: 33.71
Línea general de alimentación, instalada con cable de cobre de cinco conductores RZ1-K(AS) de 16 mm2, de sección nominal en fases, aislada bajo tubería de PVC ligera de 60 mm de diámetro, incluso p.p. de pequeño material y ayudas de albañilería, construida según REBT y normas de la compañía suministradora. Medida la longitud ejecutada desde la caja general de protección hasta la centralización de contadores.

| Código | Ud | Descripción | Rendimiento | Precio | Importe |
|---|---|---|---|---|---|
| ATC00100 | h | CUADRILLA ALBAÑILERÍA, FORMADA POR OFICIAL 1ª Y PEÓN ESP. | 0.06 | 38.75 | 2.33 |
| TO01800 | h | OF. 1ª ELECTRICISTA | 0.15 | 19.85 | 2.98 |
| IE02600 | m | CABLE COBRE 1x16 mm2 H07V-K(AS) | 1.01 | 5.49 | 5.54 |
| IE02700 | m | CABLE COBRE 1x16 mm2 RZ1-K(AS) | 4.04 | 5.22 | 21.09 |
| UE04600 | m | TUBERÍA PVC LIGERA DIÁM. 60 mm PARA COND. CABLES | 1.01 | 0.91 | 0.92 |
| WW00300 | u | MATERIAL COMPLEMENTARIO O PZAS. ESPECIALES | 1 | 0.55 | 0.55 |
| WW00400 | u | PEQUEÑO MATERIAL | 1 | 0.3 | 0.30 |
|  |  | Total |  |  | 33.71 |

**08ERR00222** m LÍNEA GENERAL ALIMENT. 4X25+1X16 mm2 BAJO TUBO PVC
Precio: 45.73
Línea general de alimentación, instalada con cable de cobre de cuatro conductores RZ1-K(AS) de 25 mm2 y uno H07V-K(AS) de 16 mm2, sección nominal en fases, aislada bajo tubería de PVC ligera de 90 mm de diámetro, incluso p.p. de pequeño material y ayudas de albañilería, construida según REBT y normas de la compañía suministradora. Medida la longitud ejecutada desde la caja general de protección hasta la centralización de contadores.

| Código | Ud | Descripción | Rendimiento | Precio | Importe |
|---|---|---|---|---|---|
| ATC00100 | h | CUADRILLA ALBAÑILERÍA, FORMADA POR OFICIAL 1ª Y PEÓN ESP. | 0.06 | 38.75 | 2.33 |
| TO01800 | h | OF. 1ª ELECTRICISTA | 0.18 | 19.85 | 3.57 |
| IE02600 | m | CABLE COBRE 1x16 mm2 H07V-K(AS) | 1.01 | 5.49 | 5.54 |
| IE02900 | m | CABLE COBRE 1x25 mm2 RZ1-K(AS) | 4.04 | 7.87 | 31.79 |
| UE04900 | m | TUBERÍA PVC LIGERA DIÁM. 90 mm PARA COND. CABLES | 1.01 | 1.63 | 1.65 |
| WW00300 | u | MATERIAL COMPLEMENTARIO O PZAS. ESPECIALES | 1 | 0.55 | 0.55 |
| WW00400 | u | PEQUEÑO MATERIAL | 1 | 0.3 | 0.30 |
|  |  | Total |  |  | 45.73 |

**08ERR00223** m LÍNEA GENERAL ALIMENT. 4X35+1X16 mm2 BAJO TUBO PVC
Precio: 58.46
Línea general de alimentación, instalada con cable de cobre de cuatro conductores RZ1-K(AS) de 35 mm2 y uno H07V-K(AS) de 16 mm2, sección nominal en fases, aislada bajo tubería de PVC ligera de 90 mm de diámetro, incluso p.p. de pequeño material y ayudas de albañilería, construida según REBT y normas de la compañía suministradora. Medida la longitud ejecutada desde la caja general de protección hasta la centralización de contadores.

| Código | Ud | Descripción | Rendimiento | Precio | Importe |
|---|---|---|---|---|---|
| ATC00100 | h | CUADRILLA ALBAÑILERÍA, FORMADA POR OFICIAL 1ª Y PEÓN ESP. | 0.06 | 38.75 | 2.33 |
| TO01800 | h | OF. 1ª ELECTRICISTA | 0.2 | 19.85 | 3.97 |
| IE02600 | m | CABLE COBRE 1x16 mm2 H07V-K(AS) | 1.01 | 5.49 | 5.54 |
| IE03100 | m | CABLE COBRE 1x35 mm2 RZ1-K(AS) | 4.04 | 10.92 | 44.12 |
| UE04900 | m | TUBERÍA PVC LIGERA DIÁM. 90 mm PARA COND. CABLES | 1.01 | 1.63 | 1.65 |
| WW00300 | u | MATERIAL COMPLEMENTARIO O PZAS. ESPECIALES | 1 | 0.55 | 0.55 |
| WW00400 | u | PEQUEÑO MATERIAL | 1 | 0.3 | 0.30 |
|  |  | Total |  |  | 58.46 |

**08ERR00224** m LÍNEA GENERAL ALIMENT. 4X50+1X25 mm2 BAJO TUBO PVC
Precio: 36.95
Línea general de alimentación, instalada con cable de cobre de cuatro conductores RZ1-K(AS) de 50 mm2 y uno H07V-K(AS) de 25 mm2, sección nominal en fases, aislada bajo tubería de PVC ligera de 110 mm de diámetro, incluso p.p. de pequeño material y ayudas de albañilería, construida según REBT y normas de la compañía suministradora. Medida la longitud ejecutada desde la caja general de protección hasta la centralización de contadores.

| Código | Ud | Descripción | Rendimiento | Precio | Importe |
|---|---|---|---|---|---|
| ATC00100 | h | CUADRILLA ALBAÑILERÍA, FORMADA POR OFICIAL 1ª Y PEÓN ESP. | 0.09 | 38.75 | 3.49 |
| TO01800 | h | OF. 1ª ELECTRICISTA | 0.3 | 19.85 | 5.96 |
| IE02800 | m | CABLE COBRE 1x25 mm2 H07V-K(AS) | 1.01 | 9.01 | 9.10 |
| IE03250 | m | CABLE COBRE 1x50 mm2 RZ1-K(AS) | 1 | 15.71 | 15.71 |
| UE05000 | m | TUBERÍA PVC LIGERA DIÁM. 110 mm PARA COND. CABLES | 1.01 | 1.82 | 1.84 |
| WW00300 | u | MATERIAL COMPLEMENTARIO O PZAS. ESPECIALES | 1 | 0.55 | 0.55 |
| WW00400 | u | PEQUEÑO MATERIAL | 1 | 0.3 | 0.30 |
|  |  | Total |  |  | 36.95 |

**08ERR00225** m LÍNEA GENERAL ALIMENT. 4X70+1X35 mm2 BAJO TUBO PVC
Precio: 113.59
Línea general de alimentación, instalada con cable de cobre de cuatro conductores RZ1-K(AS) de 70 mm2 y uno H07V-K(AS) de 35 mm2, sección nominal en fases, aislada bajo tubería de PVC ligera de 110 mm de diámetro, incluso p.p. de pequeño material y ayudas de albañilería, construida según REBT y normas de la compañía suministradora. Medida la longitud ejecutada desde la caja general de protección hasta la centralización de contadores.

| Código | Ud | Descripción | Rendimiento | Precio | Importe |
|---|---|---|---|---|---|
| ATC00100 | h | CUADRILLA ALBAÑILERÍA, FORMADA POR OFICIAL 1ª Y PEÓN ESP. | 0.09 | 38.75 | 3.49 |
| TO01800 | h | OF. 1ª ELECTRICISTA | 0.3 | 19.85 | 5.96 |
| IE03000 | m | CABLE COBRE 1x35 mm2 H07V-K(AS) | 1.01 | 12.05 | 12.17 |
| IE03400 | m | CABLE COBRE 1x70 mm2 RZ1-K(AS) | 4.04 | 22.1 | 89.28 |
| UE05000 | m | TUBERÍA PVC LIGERA DIÁM. 110 mm PARA COND. CABLES | 1.01 | 1.82 | 1.84 |
| WW00300 | u | MATERIAL COMPLEMENTARIO O PZAS. ESPECIALES | 1 | 0.55 | 0.55 |
| WW00400 | u | PEQUEÑO MATERIAL | 1 | 0.3 | 0.30 |
|  |  | Total |  |  | 113.59 |

**08ERR00226** m LÍNEA GENERAL ALIMENT. 4X95+1X50 mm2 BAJO TUBO PVC
Precio: 147.13
Línea general de alimentación, instalada con cable de cobre de cuatro conductores RZ1-K(AS) de 95 mm2 y uno H07V-K(AS) de 50 mm2, sección nominal en fases, aislada bajo tubería de PVC ligera de 125 mm de diámetro, incluso p.p. de pequeño material y ayudas de albañilería, construida según REBT y normas de la compañía suministradora. Medida la longitud ejecutada desde la caja general de protección hasta la centralización de contadores.

| Código | Ud | Descripción | Rendimiento | Precio | Importe |
|---|---|---|---|---|---|
| ATC00100 | h | CUADRILLA ALBAÑILERÍA, FORMADA POR OFICIAL 1ª Y PEÓN ESP. | 0.12 | 38.75 | 4.65 |
| TO01800 | h | OF. 1ª ELECTRICISTA | 0.35 | 19.85 | 6.95 |
| IE03200 | m | CABLE COBRE 1x50 mm2 H07V-K(AS) | 1.01 | 17.21 | 17.38 |
| IE03500 | m | CABLE COBRE 1x95 mm2 RZ1-K(AS) | 4.04 | 28.36 | 114.57 |
| UE05100 | m | TUBERÍA PVC LIGERA DIÁM. 125 mm PARA COND. CABLES | 1.01 | 2.28 | 2.30 |
| WW00300 | u | MATERIAL COMPLEMENTARIO O PZAS. ESPECIALES | 1.5 | 0.55 | 0.83 |
| WW00400 | u | PEQUEÑO MATERIAL | 1.5 | 0.3 | 0.45 |
|  |  | Total |  |  | 147.13 |

**08ERR00241** m LÍNEA GENERAL ALIMENT. 4X16+1X10 mm2 BAJO TUBO PVC
Precio: 31.79
Línea general de alimentación, instalada con cable de cobre de cuatro conductores RZ1-K(AS) de 16 mm2 y uno RZ1-K(AS) de 10 mm2, de sección nominal en fases, aislada bajo tubería de PVC ligera de 60 mm de diámetro, incluso p.p. de pequeño material y ayudas de albañilería; construida según REBT y normas de la compañía suministradora. Medida la longitud ejecutada desde la caja general de protección hasta la centralización de contadores.

| Código | Ud | Descripción | Rendimiento | Precio | Importe |
|---|---|---|---|---|---|
| ATC00100 | h | CUADRILLA ALBAÑILERÍA, FORMADA POR OFICIAL 1ª Y PEÓN ESP. | 0.06 | 38.75 | 2.33 |
| TO01800 | h | OF. 1ª ELECTRICISTA | 0.15 | 19.85 | 2.98 |
| IE02500 | m | CABLE COBRE 1x10 mm2 RZ1-K(AS) | 1.01 | 3.58 | 3.62 |
| IE02700 | m | CABLE COBRE 1x16 mm2 RZ1-K(AS) | 4.04 | 5.22 | 21.09 |
| UE04600 | m | TUBERÍA PVC LIGERA DIÁM. 60 mm PARA COND. CABLES | 1.01 | 0.91 | 0.92 |
| WW00300 | u | MATERIAL COMPLEMENTARIO O PZAS. ESPECIALES | 1 | 0.55 | 0.55 |
| WW00400 | u | PEQUEÑO MATERIAL | 1 | 0.3 | 0.30 |
|  |  | Total |  |  | 31.79 |

**08ERR00242** m LÍNEA GENERAL ALIMENT. 3X25+2X16 mm2 BAJO TUBO PVC
Precio: 43.06
Línea general de alimentación, instalada con cable de cobre de tres conductores RZ1-K(AS) de 25 mm2 y dos RZ1-K(AS) de 16 mm2 de sección nominal en fases, aislada bajo tubería de PVC ligera de 90 mm de diámetro, incluso p.p. de pequeño material y ayudas de albañilería; construida según REBT y normas de la compañía suministradora. Medida la longitud ejecutada desde la caja general de protección hasta la centralización de contadores.

| Código | Ud | Descripción | Rendimiento | Precio | Importe |
|---|---|---|---|---|---|
| ATC00100 | h | CUADRILLA ALBAÑILERÍA, FORMADA POR OFICIAL 1ª Y PEÓN ESP. | 0.06 | 38.75 | 2.33 |
| TO01800 | h | OF. 1ª ELECTRICISTA | 0.18 | 19.85 | 3.57 |
| IE02600 | m | CABLE COBRE 1x16 mm2 H07V-K(AS) | 1.01 | 5.49 | 5.54 |
| IE02700 | m | CABLE COBRE 1x16 mm2 RZ1-K(AS) | 1.01 | 5.22 | 5.27 |
| IE02900 | m | CABLE COBRE 1x25 mm2 RZ1-K(AS) | 3.03 | 7.87 | 23.85 |
| UE04900 | m | TUBERÍA PVC LIGERA DIÁM. 90 mm PARA COND. CABLES | 1.01 | 1.63 | 1.65 |
| WW00300 | u | MATERIAL COMPLEMENTARIO O PZAS. ESPECIALES | 1 | 0.55 | 0.55 |
| WW00400 | u | PEQUEÑO MATERIAL | 1 | 0.3 | 0.30 |
|  |  | Total |  |  | 43.06 |

**08ERR00243** m LÍNEA GENERAL ALIMENT. 3X35+2X16 mm2 BAJO TUBO PVC
Precio: 52.37
Línea general de alimentación, instalada con cable de cobre de tres conductores RZ1-K(AS) de 35 mm2 y dos RZ1-K(AS) de 16 mm2 de sección nominal en fases, aislada bajo tubería de PVC ligera de 90 mm de diámetro, incluso p.p. de pequeño material y ayudas de albañilería; construida según REBT y normas de la compañía suministradora. Medida la longitud ejecutada desde la caja general de protección hasta la centralización de contadores.

| Código | Ud | Descripción | Rendimiento | Precio | Importe |
|---|---|---|---|---|---|
| ATC00100 | h | CUADRILLA ALBAÑILERÍA, FORMADA POR OFICIAL 1ª Y PEÓN ESP. | 0.06 | 38.75 | 2.33 |
| TO01800 | h | OF. 1ª ELECTRICISTA | 0.2 | 19.85 | 3.97 |
| IE02600 | m | CABLE COBRE 1x16 mm2 H07V-K(AS) | 1.01 | 5.49 | 5.54 |
| IE02700 | m | CABLE COBRE 1x16 mm2 RZ1-K(AS) | 1.01 | 5.22 | 5.27 |
| IE03100 | m | CABLE COBRE 1x35 mm2 RZ1-K(AS) | 3 | 10.92 | 32.76 |
| UE04900 | m | TUBERÍA PVC LIGERA DIÁM. 90 mm PARA COND. CABLES | 1.01 | 1.63 | 1.65 |
| WW00300 | u | MATERIAL COMPLEMENTARIO O PZAS. ESPECIALES | 1 | 0.55 | 0.55 |
| WW00400 | u | PEQUEÑO MATERIAL | 1 | 0.3 | 0.30 |
|  |  | Total |  |  | 52.37 |

**08ERR00244** m LÍNEA GENERAL ALIMENT. 3X50+2X25 mm2 BAJO TUBO PVC
Precio: 76.79
Línea general de alimentación, instalada con cable de cobre de tres conductores RZ1-K(AS) de 50 mm2 y dos RZ1-K(AS) de 25 mm2 de sección nominal en fases, aislada bajo tubería de PVC ligera de 110 mm de diámetro, incluso p.p. de pequeño material y ayudas de albañilería, construida según REBT y normas de la compañía suministradora. Medida la longitud ejecutada desde la caja general de protección hasta la centralización de contadores.

| Código | Ud | Descripción | Rendimiento | Precio | Importe |
|---|---|---|---|---|---|
| ATC00100 | h | CUADRILLA ALBAÑILERÍA, FORMADA POR OFICIAL 1ª Y PEÓN ESP. | 0.09 | 38.75 | 3.49 |
| TO01800 | h | OF. 1ª ELECTRICISTA | 0.3 | 19.85 | 5.96 |
| IE02800 | m | CABLE COBRE 1x25 mm2 H07V-K(AS) | 1.01 | 9.01 | 9.10 |
| IE02900 | m | CABLE COBRE 1x25 mm2 RZ1-K(AS) | 1.01 | 7.87 | 7.95 |
| IE03250 | m | CABLE COBRE 1x50 mm2 RZ1-K(AS) | 3.03 | 15.71 | 47.60 |
| UE05000 | m | TUBERÍA PVC LIGERA DIÁM. 110 mm PARA COND. CABLES | 1.01 | 1.82 | 1.84 |
| WW00300 | u | MATERIAL COMPLEMENTARIO O PZAS. ESPECIALES | 1 | 0.55 | 0.55 |
| WW00400 | u | PEQUEÑO MATERIAL | 1 | 0.3 | 0.30 |
|  |  | Total |  |  | 76.79 |

**08ERR00245** m LÍNEA GENERAL ALIMENT. 3X70+2X35 mm2 BAJO TUBO PVC
Precio: 102.3
Línea general de alimentación, instalada con cable de cobre de tres conductores de 70 mm2 y dos de 35 mm2 de sección nominal en fases, aislada bajo tubería de PVC ligera de 110 mm de diámetro, incluso p.p. de pequeño material y ayudas de albañilería; construida según REBT y normas de la compañía suministradora. Medida la longitud ejecutada desde la caja general de protección hasta la centralización de contadores.

| Código | Ud | Descripción | Rendimiento | Precio | Importe |
|---|---|---|---|---|---|
| ATC00100 | h | CUADRILLA ALBAÑILERÍA, FORMADA POR OFICIAL 1ª Y PEÓN ESP. | 0.09 | 38.75 | 3.49 |
| TO01800 | h | OF. 1ª ELECTRICISTA | 0.3 | 19.85 | 5.96 |
| IE03000 | m | CABLE COBRE 1x35 mm2 H07V-K(AS) | 1.01 | 12.05 | 12.17 |
| IE03100 | m | CABLE COBRE 1x35 mm2 RZ1-K(AS) | 1.01 | 10.92 | 11.03 |
| IE03400 | m | CABLE COBRE 1x70 mm2 RZ1-K(AS) | 3.03 | 22.1 | 66.96 |
| UE05000 | m | TUBERÍA PVC LIGERA DIÁM. 110 mm PARA COND. CABLES | 1.01 | 1.82 | 1.84 |
| WW00300 | u | MATERIAL COMPLEMENTARIO O PZAS. ESPECIALES | 1 | 0.55 | 0.55 |
| WW00400 | u | PEQUEÑO MATERIAL | 1 | 0.3 | 0.30 |
|  |  | Total |  |  | 102.3 |

**08ERR00246** m LÍNEA GENERAL ALIMENT. 3X95+2X50 mm2 BAJO TUBO PVC
Precio: 135.87
Línea general de alimentación, instalada con cable de cobre de tres conductores RZ1-K(AS) de 95 mm2 y dos H07V-K(AS) de 50 mm2 de sección nominal en fases, aislada bajo tubería de PVC ligera de 125 mm de diámetro, incluso p.p. de pequeño material y ayudas de albañilería; construida según REBT y normas de la compañía suministradora. Medida la longitud ejecutada desde la caja general de protección hasta la centralización de contadores.

| Código | Ud | Descripción | Rendimiento | Precio | Importe |
|---|---|---|---|---|---|
| ATC00100 | h | CUADRILLA ALBAÑILERÍA, FORMADA POR OFICIAL 1ª Y PEÓN ESP. | 0.12 | 38.75 | 4.65 |
| TO01800 | h | OF. 1ª ELECTRICISTA | 0.35 | 19.85 | 6.95 |
| IE03200 | m | CABLE COBRE 1x50 mm2 H07V-K(AS) | 2.02 | 17.21 | 34.76 |
| IE03500 | m | CABLE COBRE 1x95 mm2 RZ1-K(AS) | 3.03 | 28.36 | 85.93 |
| UE05100 | m | TUBERÍA PVC LIGERA DIÁM. 125 mm PARA COND. CABLES | 1.01 | 2.28 | 2.30 |
| WW00300 | u | MATERIAL COMPLEMENTARIO O PZAS. ESPECIALES | 1.5 | 0.55 | 0.83 |
| WW00400 | u | PEQUEÑO MATERIAL | 1.5 | 0.3 | 0.45 |
|  |  | Total |  |  | 135.87 |

###### 08ERW Varios (05/01/2008)

##### 08ET Tomas de corriente (02/03/2016)

###### 08ETT Tomas de corriente

**08ETT00002** u TOMA CORRIENTE EMPOTRADA 10/16 A CON 1,5 mm2
Precio: 33.51
Toma de corriente empotrada de 10/16 A con puesta a tierra instalada con cable de cobre H07V-K de 1,5 mm2 de sección nominal, empotrado y aislado bajo tubo de PVC flexible de 13 mm de diámetro, incluso mecanismos de primera calidad y p.p. de cajas de derivación y ayudas de albañilería; construido según REBT. Medida la cantidad ejecutada.

| Código | Ud | Descripción | Rendimiento | Precio | Importe |
|---|---|---|---|---|---|
| ATC00100 | h | CUADRILLA ALBAÑILERÍA, FORMADA POR OFICIAL 1ª Y PEÓN ESP. | 0.21 | 38.75 | 8.14 |
| TO01800 | h | OF. 1ª ELECTRICISTA | 0.6 | 19.85 | 11.91 |
| IE01300 | u | BASE ENCHUFE II+T 10/16 A C/PLACA | 1 | 4.21 | 4.21 |
| IE01900 | m | CABLE COBRE 1x1,5 mm2 H07V-K | 15 | 0.52 | 7.80 |
| IE05200 | u | CAJILLO UNIVERSAL ENLAZABLE | 1 | 0.32 | 0.32 |
| IE11900 | m | TUBO PVC FLEXIBLE CORRUGADO DIÁM. 13 mm | 5.05 | 0.16 | 0.81 |
| WW00300 | u | MATERIAL COMPLEMENTARIO O PZAS. ESPECIALES | 0.3 | 0.55 | 0.17 |
| WW00400 | u | PEQUEÑO MATERIAL | 0.5 | 0.3 | 0.15 |
|  |  | Total |  |  | 33.51 |

**08ETT00003** u TOMA CORRIENTE EMPOTRADA 16 A CON 2,5 mm2
Precio: 37.06
Toma de corriente empotrada de 16 A con puesta a tierra, instalada con cable de cobre H07V-K de 2,5 mm2 de sección nominal, empotrado y aislado bajo tubo de PVC flexible de 13 mm de diámetro, incluso mecanismo de primera calidad y p.p. de cajas de derivación y ayudas de albañilería; construido REBT. Medida la cantidad ejecutada.

| Código | Ud | Descripción | Rendimiento | Precio | Importe |
|---|---|---|---|---|---|
| ATC00100 | h | CUADRILLA ALBAÑILERÍA, FORMADA POR OFICIAL 1ª Y PEÓN ESP. | 0.21 | 38.75 | 8.14 |
| TO01800 | h | OF. 1ª ELECTRICISTA | 0.6 | 19.85 | 11.91 |
| IE01400 | u | BASE ENCHUFE II+T 16 A C/PLACA T.T. LATERAL | 1 | 3.11 | 3.11 |
| IE02000 | m | CABLE COBRE 1x2,5 mm2 H07V-K | 15 | 0.83 | 12.45 |
| IE05200 | u | CAJILLO UNIVERSAL ENLAZABLE | 1 | 0.32 | 0.32 |
| IE11900 | m | TUBO PVC FLEXIBLE CORRUGADO DIÁM. 13 mm | 5.05 | 0.16 | 0.81 |
| WW00300 | u | MATERIAL COMPLEMENTARIO O PZAS. ESPECIALES | 0.3 | 0.55 | 0.17 |
| WW00400 | u | PEQUEÑO MATERIAL | 0.5 | 0.3 | 0.15 |
|  |  | Total |  |  | 37.06 |

**08ETT00004** u TOMA CORRIENTE EMPOTRADA 20 A CON 4 mm2
Precio: 45.16
Toma de corriente empotrada de 20 A con puesta a tierra, instalada con cable de cobre H07V-K de 4 mm2 de sección nominal, empotrado y aislado bajo tubo de PVCFlexible de 16 mm de diámetro, incluso mecanismos de primera calidad y p.p. de cajas de derivación y ayudas de albañilería: construido según REBT. Medida la cantidad ejecutada.

| Código | Ud | Descripción | Rendimiento | Precio | Importe |
|---|---|---|---|---|---|
| ATC00100 | h | CUADRILLA ALBAÑILERÍA, FORMADA POR OFICIAL 1ª Y PEÓN ESP. | 0.21 | 38.75 | 8.14 |
| TO01800 | h | OF. 1ª ELECTRICISTA | 0.6 | 19.85 | 11.91 |
| IE01600 | u | BASE ENCHUFE II+T 20 A C/PLACA T.T. LATERAL | 1 | 4.21 | 4.21 |
| IE02100 | m | CABLE COBRE 1x4 mm2 H07V-K | 15 | 1.28 | 19.20 |
| IE05200 | u | CAJILLO UNIVERSAL ENLAZABLE | 1 | 0.32 | 0.32 |
| IE12000 | m | TUBO PVC FLEXIBLE CORRUGADO DIÁM. 16 mm | 5.05 | 0.21 | 1.06 |
| WW00300 | u | MATERIAL COMPLEMENTARIO O PZAS. ESPECIALES | 0.3 | 0.55 | 0.17 |
| WW00400 | u | PEQUEÑO MATERIAL | 0.5 | 0.3 | 0.15 |
|  |  | Total |  |  | 45.16 |

**08ETT00005** u TOMA CORRIENTE EMPOTRADA 20 A CON 6 mm2
Precio: 55.12
Toma de corriente empotrada de 20 A con puesta a tierra, instalada con cable de cobre H07V-K de 6 mm2 de sección nominal, empotrado y aislado bajo tubo de PVC flexible de 23 mm de diámetro, incluso mecanismos de primera calidad y p.p. de cajas de derivación y ayudas de albañilería; construido según REBT. Medida la cantidad ejecutada.

| Código | Ud | Descripción | Rendimiento | Precio | Importe |
|---|---|---|---|---|---|
| ATC00100 | h | CUADRILLA ALBAÑILERÍA, FORMADA POR OFICIAL 1ª Y PEÓN ESP. | 0.21 | 38.75 | 8.14 |
| TO01800 | h | OF. 1ª ELECTRICISTA | 0.6 | 19.85 | 11.91 |
| IE01600 | u | BASE ENCHUFE II+T 20 A C/PLACA T.T. LATERAL | 1 | 4.21 | 4.21 |
| IE02200 | m | CABLE COBRE 1x6 mm2 H07V-K | 15 | 1.91 | 28.65 |
| IE05200 | u | CAJILLO UNIVERSAL ENLAZABLE | 1 | 0.32 | 0.32 |
| IE12100 | m | TUBO PVC FLEXIBLE CORRUGADO DIÁM. 23 mm | 5.05 | 0.31 | 1.57 |
| WW00300 | u | MATERIAL COMPLEMENTARIO O PZAS. ESPECIALES | 0.3 | 0.55 | 0.17 |
| WW00400 | u | PEQUEÑO MATERIAL | 0.5 | 0.3 | 0.15 |
|  |  | Total |  |  | 55.12 |

**08ETT00006** u TOMA CORRIENTE EMPOTRADA 25 A CON 6 mm2
Precio: 47.41
Toma de corriente empotrada de 25 A con puesta a tierra, instalada con cable de cobre H07V-K de 6 mm2 de sección nominal, empotrado y aislado bajo tubo de PVC flexible de 23 mm de diámetro, incluso mecanismos de primera calidad y p.p. de cajas de derivación y ayudas de albañilería; construido según REBT. Medida la cantidad ejecutada.

| Código | Ud | Descripción | Rendimiento | Precio | Importe |
|---|---|---|---|---|---|
| ATC00100 | h | CUADRILLA ALBAÑILERÍA, FORMADA POR OFICIAL 1ª Y PEÓN ESP. | 0.15 | 38.75 | 5.81 |
| TO01800 | h | OF. 1ª ELECTRICISTA | 0.6 | 19.85 | 11.91 |
| IE01700 | u | BASE ENCHUFE II+T 25 A C/PLACA | 1 | 10.92 | 10.92 |
| IE02200 | m | CABLE COBRE 1x6 mm2 H07V-K | 9 | 1.91 | 17.19 |
| IE05200 | u | CAJILLO UNIVERSAL ENLAZABLE | 1 | 0.32 | 0.32 |
| IE12100 | m | TUBO PVC FLEXIBLE CORRUGADO DIÁM. 23 mm | 3.03 | 0.31 | 0.94 |
| WW00300 | u | MATERIAL COMPLEMENTARIO O PZAS. ESPECIALES | 0.3 | 0.55 | 0.17 |
| WW00400 | u | PEQUEÑO MATERIAL | 0.5 | 0.3 | 0.15 |
|  |  | Total |  |  | 47.41 |

**08ETT00026** u TOMA CORRIENTE MONTAJE SUPERFICIAL 16 A CON 2,5 mm2
Precio: 30.1
Toma de corriente en montaje superficial de 16 A con puesta a tierra, instalada con cable de cobre H07V-K de 2,5 mm2 de sección nominal, aislado con tubo de PVC rígido de 13 mm de diámetro y 1 mm de pared, toma de corriente formada por caja estanca, mecanismo y tapa articulada, colocado con prensaestopas, muelles de acero inoxidable y conos, incluso cajas de conexiones, grapas, ayudas de albañilería y conexiones; construida según REBT. Medida la cantidad ejecutada.

| Código | Ud | Descripción | Rendimiento | Precio | Importe |
|---|---|---|---|---|---|
| TO01800 | h | OF. 1ª ELECTRICISTA | 0.5 | 19.85 | 9.93 |
| TP00100 | h | PEÓN ESPECIAL | 0.05 | 18.9 | 0.95 |
| IE01500 | u | BASE ENCHUFE II+T 16 A SUP. CAJA ESTANCA C/TAPA | 1 | 8.27 | 8.27 |
| IE02000 | m | CABLE COBRE 1x2,5 mm2 H07V-K | 9 | 0.83 | 7.47 |
| IE12500 | m | TUBO PVC RIGIDO DIÁM. 13 mm | 3.03 | 0.81 | 2.45 |
| WW00300 | u | MATERIAL COMPLEMENTARIO O PZAS. ESPECIALES | 1.6 | 0.55 | 0.88 |
| WW00400 | u | PEQUEÑO MATERIAL | 0.5 | 0.3 | 0.15 |
|  |  | Total |  |  | 30.1 |

###### 08ETP Puestos de trabajo (02/03/2016)

###### 08ETW Varios

**08ETW00001** u AGRUPACIÓN DE TOMAS DE CORRIENTE PARA PUESTO DE TRABAJO
Precio: 103.08
Agrupacion de tomas de corriente para puesto de trabajo de 4 módulos formado por una base doble schuko blanca, una base doble schucko roja, dos placas de voz datos con dos tomas RJ45 cada una e interruptor automático magnetotérmico bipolar (II) de 6A y 30mA. empotrado, mecanismos de primera calidad y p.p. de cajas de derivación y ayudas de albañilería; construido según REBT. Medida la cantidad ejecutada

| Código | Ud | Descripción | Rendimiento | Precio | Importe |
|---|---|---|---|---|---|
| TO01800 | h | OF. 1ª ELECTRICISTA | 1.1 | 19.85 | 21.84 |
| ATC00100 | h | CUADRILLA ALBAÑILERÍA, FORMADA POR OFICIAL 1ª Y PEÓN ESP. | 0.5 | 38.75 | 19.38 |
| IE10000 | u | INTERRUPTOR MAGNETOTÉRMICO I+N, DE 6-25 A | 1 | 16.73 | 16.73 |
| IE01810 | u | KIT 4 MÓD. 4 BASES TOMA ELEC. Y 2 PLACAS VOZ DATOS | 1 | 44.28 | 44.28 |
| WW00400 | u | PEQUEÑO MATERIAL | 1 | 0.3 | 0.30 |
| WW00300 | u | MATERIAL COMPLEMENTARIO O PZAS. ESPECIALES | 1 | 0.55 | 0.55 |
|  |  | Total |  |  | 103.08 |

##### 08EW Varios

###### 08EWW Varios

**08EWW00001** u PUNTO TIMBRE 1,5 mm2
Precio: 33.87
Punto de timbre con cable de cobre H07V-K de 1,5 mm2 de sección nominal, aislado con tubo de PVC flexible de 13mm de diámetro, incluso zumbador y mecanismo pulsador de primera calidad, p.p. de cajas de derivación y ayudas de albañilería; construido según REBT. Medida la cantidad ejecutada.

| Código | Ud | Descripción | Rendimiento | Precio | Importe |
|---|---|---|---|---|---|
| ATC00100 | h | CUADRILLA ALBAÑILERÍA, FORMADA POR OFICIAL 1ª Y PEÓN ESP. | 0.21 | 38.75 | 8.14 |
| TO01800 | h | OF. 1ª ELECTRICISTA | 0.5 | 19.85 | 9.93 |
| IE01900 | m | CABLE COBRE 1x1,5 mm2 H07V-K | 10 | 0.52 | 5.20 |
| IE05200 | u | CAJILLO UNIVERSAL ENLAZABLE | 1 | 0.32 | 0.32 |
| IE11500 | u | PULSADOR | 1 | 1.51 | 1.51 |
| IE11900 | m | TUBO PVC FLEXIBLE CORRUGADO DIÁM. 13 mm | 5.05 | 0.16 | 0.81 |
| IE13200 | u | ZUMBADOR ANTIPARASITARIO | 1 | 7.64 | 7.64 |
| WW00300 | u | MATERIAL COMPLEMENTARIO O PZAS. ESPECIALES | 0.3 | 0.55 | 0.17 |
| WW00400 | u | PEQUEÑO MATERIAL | 0.5 | 0.3 | 0.15 |
|  |  | Total |  |  | 33.87 |

**08EWW00004** u CUADRO DE PROTECCIÓN LINEA DE FUERZA MOTRIZ
Precio: 123.32
Cuadro de protección para línea de fuerza motriz, incluso ayudas de albañilería; construido según REBT. Medida la cantidad ejecutada.

| Código | Ud | Descripción | Rendimiento | Precio | Importe |
|---|---|---|---|---|---|
| ATC00100 | h | CUADRILLA ALBAÑILERÍA, FORMADA POR OFICIAL 1ª Y PEÓN ESP. | 0.06 | 38.75 | 2.33 |
| TO01800 | h | OF. 1ª ELECTRICISTA | 0.4 | 19.85 | 7.94 |
| IE07100 | u | DESCONECTADOR FUSIBLES 4 POLOS Y 100 A | 1 | 104.73 | 104.73 |
| IE11800 | u | TABLERO AISLANTE | 1 | 7.47 | 7.47 |
| WW00300 | u | MATERIAL COMPLEMENTARIO O PZAS. ESPECIALES | 1 | 0.55 | 0.55 |
| WW00400 | u | PEQUEÑO MATERIAL | 1 | 0.3 | 0.30 |
|  |  | Total |  |  | 123.32 |

**08EWW00005** u CUADRO GENERAL MANDO Y PROTECCIÓN ALUMBRADO ESCALERA
Precio: 242.56
Cuadro general de mando y protección para alumbrado de escalera, incluso interruptor con mecanismo de tiempo y ayudas de albañilería; construido según REBT. Medida la cantidad ejecutada.

| Código | Ud | Descripción | Rendimiento | Precio | Importe |
|---|---|---|---|---|---|
| ATC00100 | h | CUADRILLA ALBAÑILERÍA, FORMADA POR OFICIAL 1ª Y PEÓN ESP. | 0.09 | 38.75 | 3.49 |
| TO01800 | h | OF. 1ª ELECTRICISTA | 1.2 | 19.85 | 23.82 |
| IE06700 | u | CONMUTADOR ROTATIVO (TELERRUPTOR) | 1 | 21.96 | 21.96 |
| IE08600 | u | INTERRUPTOR DIFERENCIAL II 40 A/30 mA TIPO AC | 2 | 55.1 | 110.20 |
| IE09900 | u | INTERRUPTOR HORARIO AUTOMÁTICO | 1 | 74.49 | 74.49 |
| IE11800 | u | TABLERO AISLANTE | 1 | 7.47 | 7.47 |
| WW00300 | u | MATERIAL COMPLEMENTARIO O PZAS. ESPECIALES | 1.5 | 0.55 | 0.83 |
| WW00400 | u | PEQUEÑO MATERIAL | 1 | 0.3 | 0.30 |
|  |  | Total |  |  | 242.56 |

**08EWW00010** u CAJA CUADRO MANDO Y PROTECCIÓN 1 DIF. + 4 MAGN.
Precio: 10.88
Caja para cuadro de mando y protección, para empotrar con capacidad para un interruptor diferencial y cuatro magnetotérmicos, incluso ayudas de albañilería y conexiones; construido según REBT. Medida la cantidad ejecutada.

| Código | Ud | Descripción | Rendimiento | Precio | Importe |
|---|---|---|---|---|---|
| ATC00100 | h | CUADRILLA ALBAÑILERÍA, FORMADA POR OFICIAL 1ª Y PEÓN ESP. | 0.09 | 38.75 | 3.49 |
| TO01800 | h | OF. 1ª ELECTRICISTA | 0.1 | 19.85 | 1.99 |
| IE03900 | u | CAJA DE CUADRO PROTEC. PARA 1DIF. Y 4 MAGNT. | 1 | 4.82 | 4.82 |
| WW00300 | u | MATERIAL COMPLEMENTARIO O PZAS. ESPECIALES | 0.5 | 0.55 | 0.28 |
| WW00400 | u | PEQUEÑO MATERIAL | 1 | 0.3 | 0.30 |
|  |  | Total |  |  | 10.88 |

**08EWW00011** u CAJA CUADRO MANDO Y PROTECCIÓN 1 DIF. + 6 MAGN.
Precio: 11.84
Caja para cuadro de mando y protección, para empotrar con capacidad para un interruptor diferencial y seis magnetotérmicos, incluso ayudas de albañilería y conexiones; construido según REBT. Medida la cantidad ejecutada.

| Código | Ud | Descripción | Rendimiento | Precio | Importe |
|---|---|---|---|---|---|
| ATC00100 | h | CUADRILLA ALBAÑILERÍA, FORMADA POR OFICIAL 1ª Y PEÓN ESP. | 0.09 | 38.75 | 3.49 |
| TO01800 | h | OF. 1ª ELECTRICISTA | 0.1 | 19.85 | 1.99 |
| IE04100 | u | CAJA DE CUADRO PROTEC. PARA 1DIF. Y 6 MAGNT. | 1 | 5.78 | 5.78 |
| WW00300 | u | MATERIAL COMPLEMENTARIO O PZAS. ESPECIALES | 0.5 | 0.55 | 0.28 |
| WW00400 | u | PEQUEÑO MATERIAL | 1 | 0.3 | 0.30 |
|  |  | Total |  |  | 11.84 |

**08EWW00015** u CAJA CUADRO MANDO Y PROTECCIÓN 1 DIF. + 4 MAGN. + I.CUADROP
Precio: 13.81
Caja para cuadro de mando y protección, para empotrar con capacidad para un interruptor diferencial, cuatro magnetotérmicos y I.C.P., con tapa precintable, incluso ayudas de albañilería y conexiones; construido según REBT. Medida la cantidad ejecutada.

| Código | Ud | Descripción | Rendimiento | Precio | Importe |
|---|---|---|---|---|---|
| ATC00100 | h | CUADRILLA ALBAÑILERÍA, FORMADA POR OFICIAL 1ª Y PEÓN ESP. | 0.09 | 38.75 | 3.49 |
| TO01800 | h | OF. 1ª ELECTRICISTA | 0.1 | 19.85 | 1.99 |
| IE04000 | u | CAJA DE CUADRO PROTEC. PARA 1DIF. Y 4 MAGNT. E ICP | 1 | 7.75 | 7.75 |
| WW00300 | u | MATERIAL COMPLEMENTARIO O PZAS. ESPECIALES | 0.5 | 0.55 | 0.28 |
| WW00400 | u | PEQUEÑO MATERIAL | 1 | 0.3 | 0.30 |
|  |  | Total |  |  | 13.81 |

**08EWW00016** u CAJA CUADRO MANDO Y PROTECCIÓN 1 DIF. + 6 MAGN. + I.CUADROP
Precio: 14.54
Caja para cuadro de mando y protección, para empotrar con capacidad para un interruptor diferencial, seis magnetotérmicos y I.C.P., con tapa precintable, incluso ayudas de albañilería; construido según REBT. Medida la cantidad ejecutada.

| Código | Ud | Descripción | Rendimiento | Precio | Importe |
|---|---|---|---|---|---|
| ATC00100 | h | CUADRILLA ALBAÑILERÍA, FORMADA POR OFICIAL 1ª Y PEÓN ESP. | 0.09 | 38.75 | 3.49 |
| TO01800 | h | OF. 1ª ELECTRICISTA | 0.1 | 19.85 | 1.99 |
| IE04200 | u | CAJA DE CUADRO PROTEC. PARA 1DIF. Y 6 MAGNT. E ICP | 1 | 8.48 | 8.48 |
| WW00300 | u | MATERIAL COMPLEMENTARIO O PZAS. ESPECIALES | 0.5 | 0.55 | 0.28 |
| WW00400 | u | PEQUEÑO MATERIAL | 1 | 0.3 | 0.30 |
|  |  | Total |  |  | 14.54 |

**08EWW00030** u ARMARIO CUADRO MANDO Y DISTRIB. 9 ELEM. PLÁSTICO EMPOTRADO
Precio: 19.86
Armario para cuadro de mando y distribución, para 9 elementos, construido en plástico, para empotrar, con aparellaje, incluso ayudas de albañilería y conexión, construido según REBT. Medida la cantidad ejecutada.

| Código | Ud | Descripción | Rendimiento | Precio | Importe |
|---|---|---|---|---|---|
| ATC00100 | h | CUADRILLA ALBAÑILERÍA, FORMADA POR OFICIAL 1ª Y PEÓN ESP. | 0.06 | 38.75 | 2.33 |
| TO01800 | h | OF. 1ª ELECTRICISTA | 0.2 | 19.85 | 3.97 |
| IE00700 | u | ARMARIO PLAST. PARA MANDOS Y DISTR. 9 ELEM. EMPOTRAR | 1 | 11.86 | 11.86 |
| WW00300 | u | MATERIAL COMPLEMENTARIO O PZAS. ESPECIALES | 2 | 0.55 | 1.10 |
| WW00400 | u | PEQUEÑO MATERIAL | 2 | 0.3 | 0.60 |
|  |  | Total |  |  | 19.86 |

**08EWW00035** u ARMARIO CUADRO MANDO Y DISTRIB. 9 ELEM. PLÁSTICO SUPERFICIE
Precio: 26.65
Armario para cuadro de mando y distribución, para 9 elementos, construido en plástico, para montaje superficial con aparellaje, incluso ayudas de albañilería y conexiones, construido según REBT. Medida la cantidad ejecutada.

| Código | Ud | Descripción | Rendimiento | Precio | Importe |
|---|---|---|---|---|---|
| ATC00100 | h | CUADRILLA ALBAÑILERÍA, FORMADA POR OFICIAL 1ª Y PEÓN ESP. | 0.18 | 38.75 | 6.98 |
| TO01800 | h | OF. 1ª ELECTRICISTA | 0.2 | 19.85 | 3.97 |
| IE01000 | u | ARMARIO PLAST. PARA MANDOS Y DISTR. 9 ELEM. SUPERFICIE | 1 | 13.4 | 13.40 |
| WW00300 | u | MATERIAL COMPLEMENTARIO O PZAS. ESPECIALES | 2 | 0.55 | 1.10 |
| WW00400 | u | PEQUEÑO MATERIAL | 4 | 0.3 | 1.20 |
|  |  | Total |  |  | 26.65 |

**08EWW00040** u ARMARIO CUADRO MANDO Y DISTRIB. 9 ELEM. METÁLICO EMPOTRADO
Precio: 26.07
Armario para cuadro de mando y distribución, para 9 elementos, metálico, para empotrar, con aparellaje, incluso ayudas de albñileria y conexión, construido según REBT. Medida la cantidad ejecutada.

| Código | Ud | Descripción | Rendimiento | Precio | Importe |
|---|---|---|---|---|---|
| ATC00100 | h | CUADRILLA ALBAÑILERÍA, FORMADA POR OFICIAL 1ª Y PEÓN ESP. | 0.06 | 38.75 | 2.33 |
| TO01800 | h | OF. 1ª ELECTRICISTA | 0.2 | 19.85 | 3.97 |
| IE00100 | u | ARMARIO METÁL. PARA MANDOS Y DISTR. 9 ELEM. EMPOTRAR | 1 | 18.01 | 18.01 |
| WW00300 | u | MATERIAL COMPLEMENTARIO O PZAS. ESPECIALES | 2 | 0.55 | 1.10 |
| WW00400 | u | PEQUEÑO MATERIAL | 2.2 | 0.3 | 0.66 |
|  |  | Total |  |  | 26.07 |

**08EWW00045** u ARMARIO CUADRO MANDO Y DISTRIB. 9 ELEM. METÁLICO SUPERFICIE
Precio: 33.19
Armario para cuadro de mando y distribución, para 9 elementos, metálico para montaje superficial, con aparellaje, incluso ayudas de albañilería y conexión, construido según REBT. Medida la cantidad ejecutada.

| Código | Ud | Descripción | Rendimiento | Precio | Importe |
|---|---|---|---|---|---|
| ATC00100 | h | CUADRILLA ALBAÑILERÍA, FORMADA POR OFICIAL 1ª Y PEÓN ESP. | 0.18 | 38.75 | 6.98 |
| TO01800 | h | OF. 1ª ELECTRICISTA | 0.2 | 19.85 | 3.97 |
| IE00400 | u | ARMARIO METÁL. PARA MANDOS Y DISTR. 9 ELEM. SUPERFICIE | 1 | 19.94 | 19.94 |
| WW00300 | u | MATERIAL COMPLEMENTARIO O PZAS. ESPECIALES | 2 | 0.55 | 1.10 |
| WW00400 | u | PEQUEÑO MATERIAL | 4 | 0.3 | 1.20 |
|  |  | Total |  |  | 33.19 |

**08EWW00052** u COFRE PARA CUADRO DE MANDO Y DISTRIBUCIÓN, DE 20X20 cm
Precio: 48.54
Cofre para cuadro de mando y distribución, de 20x20 cm construido en plástico, irrompible,montaje superficial, con aparellaje, incluso ayudas de albañilería y conexiones; construido según REBT. Medida la cantidad ejecutada.

| Código | Ud | Descripción | Rendimiento | Precio | Importe |
|---|---|---|---|---|---|
| ATC00100 | h | CUADRILLA ALBAÑILERÍA, FORMADA POR OFICIAL 1ª Y PEÓN ESP. | 0.06 | 38.75 | 2.33 |
| TO01800 | h | OF. 1ª ELECTRICISTA | 0.2 | 19.85 | 3.97 |
| IE06000 | u | COFRE POLIESTER DE MANDOS Y DISTR. 20x20 cm COMPL. | 1 | 40.54 | 40.54 |
| WW00300 | u | MATERIAL COMPLEMENTARIO O PZAS. ESPECIALES | 2 | 0.55 | 1.10 |
| WW00400 | u | PEQUEÑO MATERIAL | 2 | 0.3 | 0.60 |
|  |  | Total |  |  | 48.54 |

**08EWW00058** u COFRE PARA CUADRO DE MANDO Y DISTRIBUCIÓN, DE 30X40 cm
Precio: 74.68
Cofre para cuadro de mando y distribución, de 30x40 cm construido en plástico, irrompible,montaje superficial, con aparellaje, incluso ayudas de albañilería y conexiones; construido según REBT. Medida la cantidad ejecutada.

| Código | Ud | Descripción | Rendimiento | Precio | Importe |
|---|---|---|---|---|---|
| ATC00100 | h | CUADRILLA ALBAÑILERÍA, FORMADA POR OFICIAL 1ª Y PEÓN ESP. | 0.09 | 38.75 | 3.49 |
| TO01800 | h | OF. 1ª ELECTRICISTA | 0.25 | 19.85 | 4.96 |
| IE06300 | u | COFRE POLIESTER DE MANDOS Y DISTR. 30x40 cm COMPL. | 1 | 63.68 | 63.68 |
| WW00300 | u | MATERIAL COMPLEMENTARIO O PZAS. ESPECIALES | 3 | 0.55 | 1.65 |
| WW00400 | u | PEQUEÑO MATERIAL | 3 | 0.3 | 0.90 |
|  |  | Total |  |  | 74.68 |

**08EWW00095** u CAJA PROTECCIÓN Y MEDIDA, NIVEL ELECTRIF. MEDIO CONTADOR MONOF.
Precio: 125.16
Caja de protección y medida para nievel de electrificación medio, apta para un contador monofásico, construida con materia aislante de clase a, resistente a los alcalis, autoextinguible y precintable, con orificios de ventilación y conexión de conductores, conteniendo dos fusibles de 25 A de intensidad nominal y bornas de conexión, colocada en nicho mural, pequeño material, montaje y ayudas de albañilería; construida según REBT y normas de la compañía suministradora. Medida la cantidad ejecutada.

| Código | Ud | Descripción | Rendimiento | Precio | Importe |
|---|---|---|---|---|---|
| ATC00100 | h | CUADRILLA ALBAÑILERÍA, FORMADA POR OFICIAL 1ª Y PEÓN ESP. | 0.3 | 38.75 | 11.63 |
| TO01800 | h | OF. 1ª ELECTRICISTA | 0.4 | 19.85 | 7.94 |
| IE04950 | u | CAJA PROTECCIÓN Y MEDIDA NIVEL MED. 1 CONTADOR | 1 | 102.49 | 102.49 |
| IE05293 | u | CARTUCHO FUSIBLE 25 A INTENSIDAD | 2 | 0.41 | 0.82 |
| WW00300 | u | MATERIAL COMPLEMENTARIO O PZAS. ESPECIALES | 2.5 | 0.55 | 1.38 |
| WW00400 | u | PEQUEÑO MATERIAL | 3 | 0.3 | 0.90 |
|  |  | Total |  |  | 125.16 |

**08EWW00096** u CAJA PROTECCIÓN Y MEDIDA, NIVEL ELECTRIF. MEDIO CONTADOR TRIF.
Precio: 127.53
Caja de protección y medida para nievel de electrificación medio, apta para un contador trifásico, construida con materia aislante de clase a, resistente a los alcalis, autoextinguible y precintable, con orificios de ventilación y conexión de conductores, conteniendo tres fusibles de 10 A de intensidad nominal, seccionador de neutro y bornas de conexión, colocada en nicho mural, pequeño material, montaje y ayudas de albañilería; construida según REBT y normas de la compañía suministradora. Medida la cantidad ejecutada.

| Código | Ud | Descripción | Rendimiento | Precio | Importe |
|---|---|---|---|---|---|
| ATC00100 | h | CUADRILLA ALBAÑILERÍA, FORMADA POR OFICIAL 1ª Y PEÓN ESP. | 0.3 | 38.75 | 11.63 |
| TO01800 | h | OF. 1ª ELECTRICISTA | 0.5 | 19.85 | 9.93 |
| IE04950 | u | CAJA PROTECCIÓN Y MEDIDA NIVEL MED. 1 CONTADOR | 1 | 102.49 | 102.49 |
| IE05290 | u | CARTUCHO FUSIBLE 10 A INTENSIDAD | 3 | 0.31 | 0.93 |
| WW00300 | u | MATERIAL COMPLEMENTARIO O PZAS. ESPECIALES | 3 | 0.55 | 1.65 |
| WW00400 | u | PEQUEÑO MATERIAL | 3 | 0.3 | 0.90 |
|  |  | Total |  |  | 127.53 |

**08EWW00103** u CAJA GENERAL DE PROTECCIÓN, PARA 80 A
Precio: 108.42
Caja general de protección, para una intensidad nominal de 80 A, construida con material aislante autoextinguible, con orificios para conductores, conteniendo tres cortacircuitos fusibles de 80 A de intensidad nominal, seccionador de neutro y barnes de conexión, colocada en nicho mural, incluso punto de puesta a tierra, pequeño material, montaje y ayudas de albañilería; construida según REBT y normas de la compañía suministradora. Medida la cantidad ejecutada.

| Código | Ud | Descripción | Rendimiento | Precio | Importe |
|---|---|---|---|---|---|
| ATC00100 | h | CUADRILLA ALBAÑILERÍA, FORMADA POR OFICIAL 1ª Y PEÓN ESP. | 0.18 | 38.75 | 6.98 |
| TO01800 | h | OF. 1ª ELECTRICISTA | 0.8 | 19.85 | 15.88 |
| IE04500 | u | CAJA GENERAL PROTECCIÓN 80 A INTEN. NOM. C/BASES FUSIBLES | 1 | 57.64 | 57.64 |
| IE05300 | u | CARTUCHO FUSIBLE 80 A INTENSIDAD | 3 | 4.85 | 14.55 |
| IE11600 | u | PUNTO DE PUESTA A TIERRA | 1 | 11.67 | 11.67 |
| WW00300 | u | MATERIAL COMPLEMENTARIO O PZAS. ESPECIALES | 2 | 0.55 | 1.10 |
| WW00400 | u | PEQUEÑO MATERIAL | 2 | 0.3 | 0.60 |
|  |  | Total |  |  | 108.42 |

**08EWW00104** u CAJA GENERAL DE PROTECCIÓN, PARA 160 A
Precio: 233.85
Caja general de protección, para una intensidad nominal de 160 A, construida con material aislante autoextinguible, con orificios para conductores, conteniendo tres cortacircuitos fusibles de 160 A de intensidad nominal, seccionador de neutro y barnes de conexión, colocada en nicho mural, incluso punto de puesta a tierra, pequeño material, montaje y ayudas de albañilería; construida según REBT y normas de la compañía suministradora. Medida la cantidad ejecutada.

| Código | Ud | Descripción | Rendimiento | Precio | Importe |
|---|---|---|---|---|---|
| ATC00100 | h | CUADRILLA ALBAÑILERÍA, FORMADA POR OFICIAL 1ª Y PEÓN ESP. | 0.3 | 38.75 | 11.63 |
| TO01800 | h | OF. 1ª ELECTRICISTA | 0.4 | 19.85 | 7.94 |
| IE04700 | u | CAJA GENERAL PROTECCIÓN 160 A INTEN. NOM. C/BASES FUSIBLES | 1 | 180.28 | 180.28 |
| IE05600 | u | CARTUCHO FUSIBLE 160 A INTENSIDAD | 3 | 6.31 | 18.93 |
| IE11600 | u | PUNTO DE PUESTA A TIERRA | 1 | 11.67 | 11.67 |
| WW00300 | u | MATERIAL COMPLEMENTARIO O PZAS. ESPECIALES | 4 | 0.55 | 2.20 |
| WW00400 | u | PEQUEÑO MATERIAL | 4 | 0.3 | 1.20 |
|  |  | Total |  |  | 233.85 |

**08EWW00105** u CAJA GENERAL DE PROTECCIÓN, PARA 250 A
Precio: 295.98
Caja general de protección, para una intensidad nominal de 250 A, construida con material aislante autoextinguible, con orificios para conductores, conteniendo tres cortacircuitos fusibles de 250 A de intensidad nominal, seccionador de neutro y barnes de conexión, colocada en nicho mural, incluso punto de puesta a tierra, pequeño material, montaje y ayudas de albañilería; construida según REBT y normas de la compañía suministradora. Medida la cantidad ejecutada.

| Código | Ud | Descripción | Rendimiento | Precio | Importe |
|---|---|---|---|---|---|
| ATC00100 | h | CUADRILLA ALBAÑILERÍA, FORMADA POR OFICIAL 1ª Y PEÓN ESP. | 0.42 | 38.75 | 16.28 |
| TO01800 | h | OF. 1ª ELECTRICISTA | 0.5 | 19.85 | 9.93 |
| IE04800 | u | CAJA GENERAL PROTECCIÓN 250 A INTEN. NOM. C/BASES FUSIBLES | 1 | 214.91 | 214.91 |
| IE05800 | u | CARTUCHO FUSIBLE 250 A INTENSIDAD AC-1 | 3 | 12.98 | 38.94 |
| IE11600 | u | PUNTO DE PUESTA A TIERRA | 1 | 11.67 | 11.67 |
| WW00300 | u | MATERIAL COMPLEMENTARIO O PZAS. ESPECIALES | 5 | 0.55 | 2.75 |
| WW00400 | u | PEQUEÑO MATERIAL | 5 | 0.3 | 1.50 |
|  |  | Total |  |  | 295.98 |

**08EWW00150** u ARMARIO CUARO GENERAL BT 6000X2000mm METÁLICO APOYADO
Precio: 19170.83
Armario para cuadro general de baja tensión hasta 4.000A y 13.400 elementos, estructura metálica, montado sobre bancada, de dimensiones aproximadas 6000x2000mm y 850mm de profundidad, IP43, formado por armario, soportes, aparamenta, barras, repartidores, circulaciones, acabados y revestimientos, incluso ayudas de albañilería y conexión, construido según normas UNE, REBT e instrucciones del fabricante. Medida la cantidad ejecutada

| Código | Ud | Descripción | Rendimiento | Precio | Importe |
|---|---|---|---|---|---|
| TO00100 | h | OF. 1ª ALBAÑILERÍA | 12 | 19.85 | 238.20 |
| TA00200 | h | AYUDANTE ESPECIALISTA | 6 | 19.04 | 114.24 |
| IE16000 | u | ARMARIO METAL. PARA MANDOS Y DISTR. HASTA 4.250 ELEM. EMP. | 1 | 18815.99 | 18815.99 |
| WW00400 | u | PEQUEÑO MATERIAL | 8 | 0.3 | 2.40 |
|  |  | Total |  |  | 19170.83 |

**08EWW00200** u ARMARIO CUADRO MANDO Y DISTRIB. 600x350mm METÁLICO EMPOTRADO
Precio: 449.27
Armario para cuadro de mando y distribución, hasta 48 elementos, estructura metálica, para empotrar, de dimensiones aproximadas 600x350mm, IP43, formado por armario, soportes, aparamenta, barras, repartidores, circulaciones, acabados y revestimientos, incluso ayudas de albañilería y conexión, construido según normas UNE, REBT e instrucciones del fabricante. Medida la cantidad ejecutada

| Código | Ud | Descripción | Rendimiento | Precio | Importe |
|---|---|---|---|---|---|
| TO00100 | h | OF. 1ª ALBAÑILERÍA | 1 | 19.85 | 19.85 |
| TA00200 | h | AYUDANTE ESPECIALISTA | 0.5 | 19.04 | 9.52 |
| IE16050 | u | ARMARIO METAL. PARA MANDOS Y DISTR. HASTA 48 ELEM. EMP. | 1 | 419.3 | 419.30 |
| WW00400 | u | PEQUEÑO MATERIAL | 2 | 0.3 | 0.60 |
|  |  | Total |  |  | 449.27 |

**08EWW00225** u ARMARIO CUADRO MANDO Y DISTRIB. 1500x1200mm METÁLICO EMPOTRADO
Precio: 2357.94
Armario para cuadro de mando y distribución, hasta 336 elementos, estructura metálica, para empotrar, de dimensiones aproximadas 1500x1200mm, IP43, formado por armario, soportes, aparamenta, barras, repartidores, circulaciones, acabados y revestimientos, incluso ayudas de albañilería y conexión, construido según normas UNE, REBT e instrucciones del fabricante. Medida cantidad ejecutada

| Código | Ud | Descripción | Rendimiento | Precio | Importe |
|---|---|---|---|---|---|
| TO00100 | h | OF. 1ª ALBAÑILERÍA | 2 | 19.85 | 39.70 |
| TA00200 | h | AYUDANTE ESPECIALISTA | 1 | 19.04 | 19.04 |
| IE16075 | u | ARMARIO METAL. PARA MANDOS Y DISTR. HASTA 336 ELEM. EMP. | 1 | 2298 | 2298.00 |
| WW00400 | u | PEQUEÑO MATERIAL | 4 | 0.3 | 1.20 |
|  |  | Total |  |  | 2357.94 |

**08EWW00250** u ARMARIO CUADRO MANDO Y DISTRIB. 1500x1900mm METÁLICO EMPOTRADO
Precio: 3748.03
Armario para cuadro de mando y distribución, hasta 576 elementos, estructura metálica, para empotrar, de dimensiones aproximadas 1500x1900mm, IP43, formado por armario, soportes, aparamenta, barras, repartidores, circulaciones, acabados y revestimientos, incluso ayudas de albañilería y conexión, construido según normas UNE, REBT e instrucciones del fabricante.

| Código | Ud | Descripción | Rendimiento | Precio | Importe |
|---|---|---|---|---|---|
| TO00100 | h | OF. 1ª ALBAÑILERÍA | 3 | 19.85 | 59.55 |
| TA00200 | h | AYUDANTE ESPECIALISTA | 2 | 19.04 | 38.08 |
| IE16100 | u | ARMARIO METAL. PARA MANDOS Y DISTR. HASTA 576 ELEM. EMP. | 1 | 3648 | 3648.00 |
| WW00400 | u | PEQUEÑO MATERIAL | 8 | 0.3 | 2.40 |
|  |  | Total |  |  | 3748.03 |

**08EWW00300** u ARMARIO CUADRO MANDO Y DISTRIB. 1500X1900mm CLIMATIZACIÓN
Precio: 9825.54
Armario para cuadro de mando y distribución, hasta 576 elementos, estructura metálica, para empotrar, de dimensiones aproximadas 1500x1900mm, IP43, formado por armario, soportes, aparamenta, barras, repartidores, circulaciones, acabados y revestimientos, incluso ayudas de albañilería y conexión. Compuesto por interruptor de corte en carga de 100A, limitador de sobretenciones tipo II 20A 25kA, seis interruptores magnetotérmicos bipolares 10A 6kA, trece interruptores magnetotérmicos bipolares 16A 6kA, dos interruptores magnetotérmicos bipolares 25A 6kA, un interruptor magnetotérmico bipolar 32A 6kA, tres interruptores magnetotérmicos bipolares 40A 6kA, un interruptor magnetotérmico bipolar 40A 10kA, cuatro interruptores magnetotérmicos tetrapolares 16A 6kA, un interruptor magnetotérmico tetrapolar 40A 6kA, cuatro contactores 25A II, un contactor 32A II, dos contactores 40A II, un contactor 16A IV, un diferencial bipolar 25A 30mA, tres centrales diferenciales regulables en tiempo y sensibilidad para cuatro circuítos y diez transformadores toroidales para centrales diferenciales; construido según normas UNE, REBT e instrucciones del fabricante. Medida la cantidad ejecutada

| Código | Ud | Descripción | Rendimiento | Precio | Importe |
|---|---|---|---|---|---|
| TO00100 | h | OF. 1ª ALBAÑILERÍA | 3 | 19.85 | 59.55 |
| TA00200 | h | AYUDANTE ESPECIALISTA | 2 | 19.04 | 38.08 |
| IE16100 | u | ARMARIO METAL. PARA MANDOS Y DISTR. HASTA 576 ELEM. EMP. | 1 | 3648 | 3648.00 |
| WW00400 | u | PEQUEÑO MATERIAL | 8 | 0.3 | 2.40 |
| 08EIM01350 | u | INTERRUPTOR DE CORTE EN CARGA TETRAPOLAR (IV) 100A | 1 | 297.76 | 297.76 |
| 08EIM01250 | u | LIMITADOR SOBRETENSIÓN 20A. 25kA. TIPO II y III | 1 | 223.56 | 223.56 |
| 08EIM00400 | u | INTERRUP. AUTO. MAGNETOTÉRMICO BIPOLAR 6kA (II) DE 10A | 6 | 51.74 | 310.44 |
| 08EIM00405 | u | INTERRUP. AUTO. MAGNETOTÉRMICO BIPOLAR 6kA (II) DE 16A | 13 | 52.64 | 684.32 |
| 08EIM00410 | u | INTERRUP. AUTO. MAGNETOTÉRMICO BIPOLAR 6kA (II) DE 25A | 2 | 54.85 | 109.70 |
| 08EIM00415 | u | INTERRUP. AUTO. MAGNETOTÉRMICO BIPOLAR 6kA (II) DE 32A | 1 | 57.73 | 57.73 |
| 08EIM00420 | u | INTERRUP. AUTO. MAGNETOTÉRMICO BIPOLAR 6kA (II) DE 40A | 3 | 71.52 | 214.56 |
| 08EIM00505 | u | INTERRUP. AUTO. MAGNETOTÉRMICO BIPOLAR 10kA (II) DE 16A | 1 | 58.36 | 58.36 |
| 08EIM00455 | u | INTERRUP. AUTO. MAGNETOTÉRMICO TETRAPOLAR 6kA (IV) DE 16A | 4 | 112.35 | 449.40 |
| 08EIM00470 | u | INTERRUP. AUTO. MAGNETOTÉRMICO TETRAPOLAR 6kA (IV) DE 40A | 1 | 141.67 | 141.67 |
| 08EIM01015 | u | CONTACTOR II 25A 230V | 4 | 52.1 | 208.40 |
| 08EIM01020 | u | CONTACTOR II 32A 230V | 1 | 56.3 | 56.30 |
| 08EIM01025 | u | CONTACTOR II 40A 230V | 2 | 60.5 | 121.00 |
| 08EIM01055 | u | CONTACTOR IV 16A 230V | 1 | 98.1 | 98.10 |
| 08EID00130 | u | INTERRUP. DIF. BIP. (II). INT.25 A SENS. 0,03 A CLASE A "SI" | 1 | 148.97 | 148.97 |
| 08EIM01100 | u | CENTRAL DIFERENCIAL ELECTRÓNICA REGLABLE PARA 4 CIRCUTOS | 3 | 322.38 | 967.14 |
| 08EIM01120 | u | TRANSFORMADOR TOROIDAL | 10 | 193.01 | 1930.10 |
|  |  | Total |  |  | 9825.54 |

#### 08F FONTANERÍA (05/01/2008)

##### 08FA Acometidas y contadores (05/01/2008)

###### 08FAA Acometidas

**08FAA90001** u ACOMETIDA DE AGUA DE 20 A 32 mm
Precio: 494.05
Acometida de aguas realizada en tubo de polietileno de media o alta densidad, de 20 a 32 mm de diámetro exterior, desde el punto de toma hasta la llave de registro, incluso p.p. de piezas especiales, obras complementarias y ayuda de albañilería; construido según CTE y normas de la compañía suministradora. Medida la cantidad ejecutada.

| Código | Ud | Descripción | Rendimiento | Precio | Importe |
|---|---|---|---|---|---|
| IF91600 | u | ACOMETIDA AGUA DE 20 A 32 mm S/NORMAS | 1 | 494.05 | 494.05 |
|  |  | Total |  |  | 494.05 |

**08FAA90002** u ACOMETIDA DE AGUA DE 40 A 50 mm
Precio: 790.28
Acometida de aguas realizada en tubo de polietileno de media o alta densidad, de 40 a 50 mm de diámetro exterior, desde el punto de toma hasta la llave de registro, incluso p.p. de piezas especiales, obras complementarias y ayuda de albañilería; construido según CTE y normas de la compañía suministradora. Medida la cantidad ejecutada

| Código | Ud | Descripción | Rendimiento | Precio | Importe |
|---|---|---|---|---|---|
| IF91650 | u | ACOMETIDA AGUA DE 40 A 50 mm S/NORMAS | 1 | 790.28 | 790.28 |
|  |  | Total |  |  | 790.28 |

**08FAA90003** u ACOMETIDA DE AGUA DE 63 A 90 mm
Precio: 1580.96
Acometida de aguas realizada en tubo de polietileno de media o alta densidad, de 50 a 80 mm de diámetro exterior, desde el punto de toma hasta la llave de registro, incluso p.p. de piezas especiales, obras complementarias y ayuda de albañilería; construido según CTE y normas de la compañía suministradora. Medida la cantidad ejecutada.

| Código | Ud | Descripción | Rendimiento | Precio | Importe |
|---|---|---|---|---|---|
| IF91660 | u | ACOMETIDA AGUA DE 63 A 90 mm S/NORMAS | 1 | 1580.96 | 1580.96 |
|  |  | Total |  |  | 1580.96 |

###### 08FAC Contadores

**08FAC00001** u CONTADOR GENERAL DE AGUA, DE 10 mm
Precio: 270.14
Contador general de agua, de 10 mm de calibre, instalado en armario de 0,6x0,5x0,2 m, incluso llaves de compuerta, grifo de comprobación, manguitos, pasamuros, y p.p. de pequeño material, conexiones y ayudas de albañilería; construido según CTE y normas de la compañía suministradora. Medida la cantidad ejecutada.

| Código | Ud | Descripción | Rendimiento | Precio | Importe |
|---|---|---|---|---|---|
| ATC00100 | h | CUADRILLA ALBAÑILERÍA, FORMADA POR OFICIAL 1ª Y PEÓN ESP. | 0.5 | 38.75 | 19.38 |
| TO01900 | h | OF. 1ª FONTANERO | 2 | 19.85 | 39.70 |
| IF00200 | u | ARMARIO METÁLICO CONTADOR 0,60x0,50 m | 1 | 59.99 | 59.99 |
| IF06400 | u | CONTADOR GENERAL 10 mm | 1 | 75.59 | 75.59 |
| IF11900 | u | GRIFO COMPROBACIÓN MIRILLA DIÁM. 1/2" | 1 | 51.38 | 51.38 |
| IF29700 | u | VÁLVULA COMPUERTA DIÁM. 1" (22/25 mm) | 2 | 8.55 | 17.10 |
| WW00300 | u | MATERIAL COMPLEMENTARIO O PZAS. ESPECIALES | 10 | 0.55 | 5.50 |
| WW00400 | u | PEQUEÑO MATERIAL | 5 | 0.3 | 1.50 |
|  |  | Total |  |  | 270.14 |

**08FAC00002** u CONTADOR GENERAL DE AGUA, DE 13 mm
Precio: 270.14
Contador general de agua, de 13 mm de calibre, instalado en armario de 0,6x0,5x0,2 m, incluso llaves de compuerta, grifo de comprobación, manguitos, pasamuros, y p.p. de pequeño material, conexiones y ayudas de albañilería; construido según CTE y normas de la compañía suministradora. Medida la cantidad ejecutada.

| Código | Ud | Descripción | Rendimiento | Precio | Importe |
|---|---|---|---|---|---|
| ATC00100 | h | CUADRILLA ALBAÑILERÍA, FORMADA POR OFICIAL 1ª Y PEÓN ESP. | 0.5 | 38.75 | 19.38 |
| TO01900 | h | OF. 1ª FONTANERO | 2 | 19.85 | 39.70 |
| IF00200 | u | ARMARIO METÁLICO CONTADOR 0,60x0,50 m | 1 | 59.99 | 59.99 |
| IF06500 | u | CONTADOR GENERAL 13 mm | 1 | 75.59 | 75.59 |
| IF11900 | u | GRIFO COMPROBACIÓN MIRILLA DIÁM. 1/2" | 1 | 51.38 | 51.38 |
| IF29700 | u | VÁLVULA COMPUERTA DIÁM. 1" (22/25 mm) | 2 | 8.55 | 17.10 |
| WW00300 | u | MATERIAL COMPLEMENTARIO O PZAS. ESPECIALES | 10 | 0.55 | 5.50 |
| WW00400 | u | PEQUEÑO MATERIAL | 5 | 0.3 | 1.50 |
|  |  | Total |  |  | 270.14 |

**08FAC00003** u CONTADOR GENERAL DE AGUA, DE 15 mm
Precio: 289.53
Contador general de agua, de 15 mm de calibre, instalado en armario de 0,9x0,5x0,3 m, incluso llaves de compuerta, grifo de comprobación, manguitos,pasamuros y p.p. de pequeño material, conexiones y ayudas de albañilería; construido según CTE y normas de la compañía suministradora. Medida la cantidad ejecutada.

| Código | Ud | Descripción | Rendimiento | Precio | Importe |
|---|---|---|---|---|---|
| ATC00100 | h | CUADRILLA ALBAÑILERÍA, FORMADA POR OFICIAL 1ª Y PEÓN ESP. | 0.5 | 38.75 | 19.38 |
| TO01900 | h | OF. 1ª FONTANERO | 2 | 19.85 | 39.70 |
| IF00300 | u | ARMARIO METÁLICO CONTADOR 0,90x0,50 m | 1 | 67.26 | 67.26 |
| IF06600 | u | CONTADOR GENERAL 15 mm | 1 | 75.59 | 75.59 |
| IF12000 | u | GRIFO COMPROBACIÓN MIRILLA DIÁM. 3/4" | 1 | 63.5 | 63.50 |
| IF29700 | u | VÁLVULA COMPUERTA DIÁM. 1" (22/25 mm) | 2 | 8.55 | 17.10 |
| WW00300 | u | MATERIAL COMPLEMENTARIO O PZAS. ESPECIALES | 10 | 0.55 | 5.50 |
| WW00400 | u | PEQUEÑO MATERIAL | 5 | 0.3 | 1.50 |
|  |  | Total |  |  | 289.53 |

**08FAC00004** u CONTADOR GENERAL DE AGUA, DE 20 mm
Precio: 331.78
Contador general de agua, de 20 mm de calibre, instalado en armario de 0,9x0,5x0,3 m, incluso llaves de compuerta, grifo de comprobación, manguitos, pasamuros y p.p. de pequeño material, conexiones y ayudas de albañilería; construido según CTE y normas de la compañía suministradora. Medida la cantidad ejecutada.

| Código | Ud | Descripción | Rendimiento | Precio | Importe |
|---|---|---|---|---|---|
| ATC00100 | h | CUADRILLA ALBAÑILERÍA, FORMADA POR OFICIAL 1ª Y PEÓN ESP. | 0.55 | 38.75 | 21.31 |
| TO01900 | h | OF. 1ª FONTANERO | 2.5 | 19.85 | 49.63 |
| IF00300 | u | ARMARIO METÁLICO CONTADOR 0,90x0,50 m | 1 | 67.26 | 67.26 |
| IF06700 | u | CONTADOR GENERAL 20 mm | 1 | 105.98 | 105.98 |
| IF12000 | u | GRIFO COMPROBACIÓN MIRILLA DIÁM. 3/4" | 1 | 63.5 | 63.50 |
| IF29700 | u | VÁLVULA COMPUERTA DIÁM. 1" (22/25 mm) | 2 | 8.55 | 17.10 |
| WW00300 | u | MATERIAL COMPLEMENTARIO O PZAS. ESPECIALES | 10 | 0.55 | 5.50 |
| WW00400 | u | PEQUEÑO MATERIAL | 5 | 0.3 | 1.50 |
|  |  | Total |  |  | 331.78 |

**08FAC00005** u CONTADOR GENERAL DE AGUA, DE 30 mm
Precio: 630.81
Contador general de agua, de 30 mm de calibre, instalado en armario de 1,3x0,6x0,5 m, incluso llaves de compuerta, grifo de comprobación, manguitos, pasamuros y p.p. de pequeño material, conexiones y ayudas de albañilería; construido según CTE y normas de la compañía suministradora. Medida la cantidad ejecutada.

| Código | Ud | Descripción | Rendimiento | Precio | Importe |
|---|---|---|---|---|---|
| ATC00100 | h | CUADRILLA ALBAÑILERÍA, FORMADA POR OFICIAL 1ª Y PEÓN ESP. | 0.55 | 38.75 | 21.31 |
| TO01900 | h | OF. 1ª FONTANERO | 2.5 | 19.85 | 49.63 |
| IF00400 | u | ARMARIO METÁLICO CONTADOR 1,30x0,60 m | 1 | 92.02 | 92.02 |
| IF06900 | u | CONTADOR GENERAL 30 mm | 1 | 310.93 | 310.93 |
| IF12200 | u | GRIFO COMPROBACIÓN MIRILLA DIÁM. 1 1/4" | 1 | 122.72 | 122.72 |
| IF29800 | u | VÁLVULA COMPUERTA DIÁM. 1 1/4" (28/32 mm) | 2 | 13.6 | 27.20 |
| WW00300 | u | MATERIAL COMPLEMENTARIO O PZAS. ESPECIALES | 10 | 0.55 | 5.50 |
| WW00400 | u | PEQUEÑO MATERIAL | 5 | 0.3 | 1.50 |
|  |  | Total |  |  | 630.81 |

**08FAC00006** u CONTADOR GENERAL DE AGUA, DE 25 mm
Precio: 481.16
Contador general de agua, de 25 mm de calibre, instalado en armario de 1,3x0,6x0,5 m, incluso llaves de compuerta, grifo de comprobación, manguitos, pasamuros y p.p. de pequeño material, conexiones y ayudas de albañilería; construido según CTE y normas de la compañía suministradora. Medida la cantidad ejecutada.

| Código | Ud | Descripción | Rendimiento | Precio | Importe |
|---|---|---|---|---|---|
| ATC00100 | h | CUADRILLA ALBAÑILERÍA, FORMADA POR OFICIAL 1ª Y PEÓN ESP. | 0.55 | 38.75 | 21.31 |
| TO01900 | h | OF. 1ª FONTANERO | 2.5 | 19.85 | 49.63 |
| IF00400 | u | ARMARIO METÁLICO CONTADOR 1,30x0,60 m | 1 | 92.02 | 92.02 |
| IF06800 | u | CONTADOR GENERAL 25 mm | 1 | 222.04 | 222.04 |
| IF12100 | u | GRIFO COMPROBACIÓN MIRILLA DIÁM. 1" | 1 | 72.06 | 72.06 |
| IF29700 | u | VÁLVULA COMPUERTA DIÁM. 1" (22/25 mm) | 2 | 8.55 | 17.10 |
| WW00300 | u | MATERIAL COMPLEMENTARIO O PZAS. ESPECIALES | 10 | 0.55 | 5.50 |
| WW00400 | u | PEQUEÑO MATERIAL | 5 | 0.3 | 1.50 |
|  |  | Total |  |  | 481.16 |

**08FAC00101** u CONTADOR GENERAL DE AGUA, DE 40 mm
Precio: 820.67
Contador general de agua, de 40 mm de calibre, instalado en cámara de 2,1x0,7x0,7 m, incluso llaves de compuerta grifo de comprobación, manguitos, pasamuros y p.p. de pequeño material, conexiones y ayudas de albañilería; construido según CTE y normas de la compañía suministradora. Medida la cantidad ejecutada.

| Código | Ud | Descripción | Rendimiento | Precio | Importe |
|---|---|---|---|---|---|
| ATC00100 | h | CUADRILLA ALBAÑILERÍA, FORMADA POR OFICIAL 1ª Y PEÓN ESP. | 0.8 | 38.75 | 31.00 |
| TO01900 | h | OF. 1ª FONTANERO | 3 | 19.85 | 59.55 |
| IF07000 | u | CONTADOR GENERAL 40 mm | 1 | 480.73 | 480.73 |
| IF12300 | u | GRIFO COMPROBACIÓN MIRILLA DIÁM. 1 1/2" | 1 | 139.14 | 139.14 |
| IF24300 | u | PUERTA HORNACINA CONTADOR 2,10x0,70 m | 1 | 62.95 | 62.95 |
| IF29900 | u | VÁLVULA COMPUERTA DIÁM. 1 1/2" (36/40 mm) | 2 | 19.6 | 39.20 |
| WW00300 | u | MATERIAL COMPLEMENTARIO O PZAS. ESPECIALES | 12 | 0.55 | 6.60 |
| WW00400 | u | PEQUEÑO MATERIAL | 5 | 0.3 | 1.50 |
|  |  | Total |  |  | 820.67 |

**08FAC00102** u CONTADOR GENERAL DE AGUA, DE 50 mm
Precio: 931.38
Contador general de agua, de 50 mm de calibre, instalado en cámara de 2,1x0,7x0,7 m, incluso llaves de compuerta grifo de comprobación, manguitos, pasamuros y p.p. de pequeño material, conexiones y ayudas de albañilería; construido según CTE y normas de la compañía suministradora. Medida la cantidad ejecutada.

| Código | Ud | Descripción | Rendimiento | Precio | Importe |
|---|---|---|---|---|---|
| ATC00100 | h | CUADRILLA ALBAÑILERÍA, FORMADA POR OFICIAL 1ª Y PEÓN ESP. | 0.8 | 38.75 | 31.00 |
| TO01900 | h | OF. 1ª FONTANERO | 3 | 19.85 | 59.55 |
| IF07100 | u | CONTADOR GENERAL 50 mm | 1 | 527.04 | 527.04 |
| IF12500 | u | GRIFO COMPROBACIÓN MIRILLA DIÁM. 2" | 1 | 191.94 | 191.94 |
| IF24300 | u | PUERTA HORNACINA CONTADOR 2,10x0,70 m | 1 | 62.95 | 62.95 |
| IF30000 | u | VÁLVULA COMPUERTA DIÁM. 2" (50/60 mm) | 2 | 25.4 | 50.80 |
| WW00300 | u | MATERIAL COMPLEMENTARIO O PZAS. ESPECIALES | 12 | 0.55 | 6.60 |
| WW00400 | u | PEQUEÑO MATERIAL | 5 | 0.3 | 1.50 |
|  |  | Total |  |  | 931.38 |

**08FAC00103** u CONTADOR GENERAL DE AGUA, DE 65 mm
Precio: 1277.55
Contador general de agua, de 65 mm de calibre, instalado en cámara de 2,2x0,8x0,8 m, incluso llaves de compuerta grifo de comprobación, manguitos, pasamuros y p.p. de pequeño material, conexiones y ayudas de albañilería; construido según CTE y normas de la compañía suministradora. Medida la cantidad ejecutada.

| Código | Ud | Descripción | Rendimiento | Precio | Importe |
|---|---|---|---|---|---|
| ATC00100 | h | CUADRILLA ALBAÑILERÍA, FORMADA POR OFICIAL 1ª Y PEÓN ESP. | 0.8 | 38.75 | 31.00 |
| TO01900 | h | OF. 1ª FONTANERO | 3.5 | 19.85 | 69.48 |
| IF07200 | u | CONTADOR GENERAL 65 mm | 1 | 643.9 | 643.90 |
| IF12600 | u | GRIFO COMPROBACIÓN MIRILLA DIÁM. 2 1/2" | 1 | 388.88 | 388.88 |
| IF24400 | u | PUERTA HORNACINA CONTADOR 2,20x0,80 m | 1 | 85.39 | 85.39 |
| IF30000 | u | VÁLVULA COMPUERTA DIÁM. 2" (50/60 mm) | 2 | 25.4 | 50.80 |
| WW00300 | u | MATERIAL COMPLEMENTARIO O PZAS. ESPECIALES | 12 | 0.55 | 6.60 |
| WW00400 | u | PEQUEÑO MATERIAL | 5 | 0.3 | 1.50 |
|  |  | Total |  |  | 1277.55 |

**08FAC00104** u CONTADOR GENERAL DE AGUA, DE 80 mm
Precio: 1554.05
Contador general de agua, de 80 mm de calibre, instalado en cámara de 2,50x0,8x0,9 m, incluso llaves de compuerta grifo de comprobación, manguitos, pasamuros y p.p. de pequeño material, conexiones y ayudas de albañilería; construido según CTE y normas de la compañía suministradora. Medida la cantidad ejecutada.

| Código | Ud | Descripción | Rendimiento | Precio | Importe |
|---|---|---|---|---|---|
| ATC00100 | h | CUADRILLA ALBAÑILERÍA, FORMADA POR OFICIAL 1ª Y PEÓN ESP. | 0.8 | 38.75 | 31.00 |
| TO01900 | h | OF. 1ª FONTANERO | 3.5 | 19.85 | 69.48 |
| IF07300 | u | CONTADOR GENERAL 80 mm | 1 | 792.92 | 792.92 |
| IF12700 | u | "GRIFO COMPROBACIÓN MIRILLA DIÁM. 3" | 1 | 507.61 | 507.61 |
| IF24500 | u | PUERTA HORNACINA CONTADOR 2,50x0,80 m | 1 | 94.14 | 94.14 |
| IF30000 | u | VÁLVULA COMPUERTA DIÁM. 2" (50/60 mm) | 2 | 25.4 | 50.80 |
| WW00300 | u | MATERIAL COMPLEMENTARIO O PZAS. ESPECIALES | 12 | 0.55 | 6.60 |
| WW00400 | u | PEQUEÑO MATERIAL | 5 | 0.3 | 1.50 |
|  |  | Total |  |  | 1554.05 |

**08FAC00201** u CONTADOR DIVISIONARIO PARA AGUA FRIA, DE 10 mm
Precio: 77.27
Contador divisionario para agua fría, de 10 mm de calibre, incluso llaves de paso y p.p. de pequeño material y conexiones; construido según CTE y normas de la compañía suministradora. Medida la cantidad ejecutada.

| Código | Ud | Descripción | Rendimiento | Precio | Importe |
|---|---|---|---|---|---|
| TO01900 | h | OF. 1ª FONTANERO | 1.2 | 19.85 | 23.82 |
| IF06300 | u | CONTADOR DIVISIONARIO 10 mm | 1 | 48.6 | 48.60 |
| IF21100 | u | LLAVE PASO DIÁM. 1/2" (10/15 mm) | 1 | 3.45 | 3.45 |
| WW00300 | u | MATERIAL COMPLEMENTARIO O PZAS. ESPECIALES | 2 | 0.55 | 1.10 |
| WW00400 | u | PEQUEÑO MATERIAL | 1 | 0.3 | 0.30 |
|  |  | Total |  |  | 77.27 |

**08FAC00202** u CONTADOR DIVISIONARIO PARA AGUA FRIA, DE 13 mm
Precio: 77.27
Contador divisionario para agua fría, de 13 mm de calibre, incluso llaves de paso y p.p. de pequeño material y conexiones; construido según nte/iff-19 y normas de la compañía suministradora. Medida la cantidad ejecutada.

| Código | Ud | Descripción | Rendimiento | Precio | Importe |
|---|---|---|---|---|---|
| TO01900 | h | OF. 1ª FONTANERO | 1.2 | 19.85 | 23.82 |
| IF06310 | u | CONTADOR DIVISIONARIO 13 mm | 1 | 48.6 | 48.60 |
| IF21100 | u | LLAVE PASO DIÁM. 1/2" (10/15 mm) | 1 | 3.45 | 3.45 |
| WW00300 | u | MATERIAL COMPLEMENTARIO O PZAS. ESPECIALES | 2 | 0.55 | 1.10 |
| WW00400 | u | PEQUEÑO MATERIAL | 1 | 0.3 | 0.30 |
|  |  | Total |  |  | 77.27 |

**08FAC00203** u CONTADOR DIVISIONARIO PARA AGUA FRIA, DE 15 mm
Precio: 82.34
Contador divisionario para agua fría, de 15 mm de calibre, incluso llaves de paso y p.p. de pequeño material y conexiones; construido según normas de la compañía suministradora. Medida la cantidad ejecutada.

| Código | Ud | Descripción | Rendimiento | Precio | Importe |
|---|---|---|---|---|---|
| TO01900 | h | OF. 1ª FONTANERO | 1.2 | 19.85 | 23.82 |
| IF06320 | u | CONTADOR DIVISIONARIO 15 mm | 1 | 53.67 | 53.67 |
| IF21100 | u | LLAVE PASO DIÁM. 1/2" (10/15 mm) | 1 | 3.45 | 3.45 |
| WW00300 | u | MATERIAL COMPLEMENTARIO O PZAS. ESPECIALES | 2 | 0.55 | 1.10 |
| WW00400 | u | PEQUEÑO MATERIAL | 1 | 0.3 | 0.30 |
|  |  | Total |  |  | 82.34 |

**08FAC00204** u CONTADOR DIVISIONARIO PARA AGUA FRIA, DE 20 mm
Precio: 94.15
Contador divisionario para agua fría, de 20 mm de calibre, incluso llaves de paso y p.p. de pequeño material y conexiones; construido según normas de la compañía suministradora. Medida la cantidad ejecutada.

| Código | Ud | Descripción | Rendimiento | Precio | Importe |
|---|---|---|---|---|---|
| TO01900 | h | OF. 1ª FONTANERO | 1.2 | 19.85 | 23.82 |
| IF06330 | u | CONTADOR DIVISIONARIO 20 mm | 1 | 65.48 | 65.48 |
| IF21100 | u | LLAVE PASO DIÁM. 1/2" (10/15 mm) | 1 | 3.45 | 3.45 |
| WW00300 | u | MATERIAL COMPLEMENTARIO O PZAS. ESPECIALES | 2 | 0.55 | 1.10 |
| WW00400 | u | PEQUEÑO MATERIAL | 1 | 0.3 | 0.30 |
|  |  | Total |  |  | 94.15 |

**08FAC00301** u CONTADOR DIVISIONARIO PARA AGUA CALIENTE DE 10 mm
Precio: 86.68
Contador divisionario para agua caliente de 10 mm de calibre, incluso llaves de paso y p.p. de pequeño material y conexiones. Medida la cantidad ejecutada.

| Código | Ud | Descripción | Rendimiento | Precio | Importe |
|---|---|---|---|---|---|
| TO01900 | h | OF. 1ª FONTANERO | 1.5 | 19.85 | 29.78 |
| IF06300 | u | CONTADOR DIVISIONARIO 10 mm | 1 | 48.6 | 48.60 |
| IF21100 | u | LLAVE PASO DIÁM. 1/2" (10/15 mm) | 2 | 3.45 | 6.90 |
| WW00300 | u | MATERIAL COMPLEMENTARIO O PZAS. ESPECIALES | 2 | 0.55 | 1.10 |
| WW00400 | u | PEQUEÑO MATERIAL | 1 | 0.3 | 0.30 |
|  |  | Total |  |  | 86.68 |

**08FAC00410** u BATERÍA PARA 20 CONTADORES DIVISIONARIOS AGUA
Precio: 787.97
Batería de hierro galvanizado para 20 contadores divisionarios de acero galvanizado de 2 1/2" de diámetro, incluso juegos de llave de paso de entrada y salida antirretorno, conexiones flexibles de 3/4"x50 mm y manguitos, garras de sujeción a paramentos, placas de identificación y p.p. de pequeño material, conexiones y ayudas de albañilería; construido según normas de la compañía suministradora. Medida la cantidad ejecutada.

| Código | Ud | Descripción | Rendimiento | Precio | Importe |
|---|---|---|---|---|---|
| ATC00100 | h | CUADRILLA ALBAÑILERÍA, FORMADA POR OFICIAL 1ª Y PEÓN ESP. | 0.6 | 38.75 | 23.25 |
| TO01900 | h | OF. 1ª FONTANERO | 2.5 | 19.85 | 49.63 |
| IF06250 | u | BATERIA DE HIERRO GALVANIZADO PARA 20 CONTADORES DIVIS. AGUA | 1 | 229.39 | 229.39 |
| IF06270 | u | VÁLVULA ENTRADA BATERIA CONTADORES DN 13/15 mm ORIENTABLE | 20 | 10.45 | 209.00 |
| IF06271 | u | VÁLVULA SALIDA BATERIA CONTADORES DN 13/15 mm | 20 | 7.1 | 142.00 |
| IF06275 | u | TUBO FLEXIBLE DE 3/4"X 50 cm | 20 | 5.55 | 111.00 |
| IF06278 | u | PLACA IDENTIFICACION | 2 | 11.25 | 22.50 |
| WW00400 | u | PEQUEÑO MATERIAL | 4 | 0.3 | 1.20 |
|  |  | Total |  |  | 787.97 |

**08FAC00413** u BATERÍA PARA 24 CONTADORES DIVISIONARIOS AGUA
Precio: 906.49
Batería de hierro galvanizado para 24 contadores divisionarios de acero galvanizado de 2 1/2" de diámetro, incluso juegos de llave de paso de entrada y salida antirretorno, conexiones flexibles de 3/4"x50 mm y manguitos, garras de sujeción a paramentos, placas de identificación y p.p. de pequeño material, conexiones y ayudas de albañilería; construido según normas de la compañía suministradora. Medida la cantidad ejecutada.

| Código | Ud | Descripción | Rendimiento | Precio | Importe |
|---|---|---|---|---|---|
| ATC00100 | h | CUADRILLA ALBAÑILERÍA, FORMADA POR OFICIAL 1ª Y PEÓN ESP. | 0.6 | 38.75 | 23.25 |
| TO01900 | h | OF. 1ª FONTANERO | 2.5 | 19.85 | 49.63 |
| IF06253 | u | BATERIA DE HIERRO GALVANIZADO PARA 24 CONTADORES DIVIS. AGUA | 1 | 255.51 | 255.51 |
| IF06270 | u | VÁLVULA ENTRADA BATERIA CONTADORES DN 13/15 mm ORIENTABLE | 24 | 10.45 | 250.80 |
| IF06271 | u | VÁLVULA SALIDA BATERIA CONTADORES DN 13/15 mm | 24 | 7.1 | 170.40 |
| IF06275 | u | TUBO FLEXIBLE DE 3/4"X 50 cm | 24 | 5.55 | 133.20 |
| IF06278 | u | PLACA IDENTIFICACION | 2 | 11.25 | 22.50 |
| WW00400 | u | PEQUEÑO MATERIAL | 4 | 0.3 | 1.20 |
|  |  | Total |  |  | 906.49 |

**08FAC00416** u BATERÍA PARA 27 CONTADORES DIVISIONARIOS AGUA
Precio: 1052.97
Batería de hierro galvanizado para 27 contadores divisionarios de acero galvanizado de 2 1/2" de diámetro, incluso juegos de llave de paso de entrada y salida antirretorno, conexiones flexibles de 3/4"x50 mm y manguitos, garras de sujeción a paramentos, placas de identificación y p.p. de pequeño material, conexiones y ayudas de albañilería; construido según normas de la compañía suministradora. Medida la cantidad ejecutada.

| Código | Ud | Descripción | Rendimiento | Precio | Importe |
|---|---|---|---|---|---|
| ATC00100 | h | CUADRILLA ALBAÑILERÍA, FORMADA POR OFICIAL 1ª Y PEÓN ESP. | 0.8 | 38.75 | 31.00 |
| TO01900 | h | OF. 1ª FONTANERO | 2.75 | 19.85 | 54.59 |
| IF06256 | u | BATERIA DE HIERRO GALVANIZADO PARA 27 CONTADORES DIVIS. AGUA | 1 | 308.43 | 308.43 |
| IF06270 | u | VÁLVULA ENTRADA BATERIA CONTADORES DN 13/15 mm ORIENTABLE | 27 | 10.45 | 282.15 |
| IF06271 | u | VÁLVULA SALIDA BATERIA CONTADORES DN 13/15 mm | 27 | 7.1 | 191.70 |
| IF06275 | u | TUBO FLEXIBLE DE 3/4"X 50 cm | 27 | 5.55 | 149.85 |
| IF06278 | u | PLACA IDENTIFICACION | 3 | 11.25 | 33.75 |
| WW00400 | u | PEQUEÑO MATERIAL | 5 | 0.3 | 1.50 |
|  |  | Total |  |  | 1052.97 |

**08FAC00422** u BATERÍA PARA 30 CONTADORES DIVISIONARIOS AGUA
Precio: 1111.78
Batería de hierro galvanizado para 30 contadores divisionarios de acero galvanizado de 2 1/2" de diámetro, incluso juegos de llave de paso de entrada y salida antirretorno, conexiones flexibles de 3/4"x50 mm y manguitos, garras de sujeción a paramentos, placas de identificación y p.p. de pequeño material, conexiones y ayudas de albañilería; construido según CTE y normas de la compañía suministradora. Medida la cantidad ejecutada.

| Código | Ud | Descripción | Rendimiento | Precio | Importe |
|---|---|---|---|---|---|
| ATC00100 | h | CUADRILLA ALBAÑILERÍA, FORMADA POR OFICIAL 1ª Y PEÓN ESP. | 0.8 | 38.75 | 31.00 |
| TO01900 | h | OF. 1ª FONTANERO | 2.75 | 19.85 | 54.59 |
| IF06258 | u | BATERIA DE HIERRO GALVANIZADO PARA 30 CONTADORES DIVIS. AGUA | 1 | 297.94 | 297.94 |
| IF06270 | u | VÁLVULA ENTRADA BATERIA CONTADORES DN 13/15 mm ORIENTABLE | 30 | 10.45 | 313.50 |
| IF06271 | u | VÁLVULA SALIDA BATERIA CONTADORES DN 13/15 mm | 30 | 7.1 | 213.00 |
| IF06275 | u | TUBO FLEXIBLE DE 3/4"X 50 cm | 30 | 5.55 | 166.50 |
| IF06278 | u | PLACA IDENTIFICACION | 3 | 11.25 | 33.75 |
| WW00400 | u | PEQUEÑO MATERIAL | 5 | 0.3 | 1.50 |
|  |  | Total |  |  | 1111.78 |

###### 08FAW Varios (05/01/2008)

##### 08FC Canalizaciones agua caliente (05/01/2008)

###### 08FCC Cobre

**08FCC00001** m CANALIZACIÓN COBRE, SIN CALORIFUGAR, EMPOTRADA DE 12 mm
Precio: 8.56
Canalización de cobre sin calorifugar, empotrada, de 12 mm de diámetro exterior y 1 mm espesor, incluso p.p. de uniones, piezas especiales, grapas, pequeño material y ayudas de albañilería; construida según CTE. Medida la longitud ejecutada.

| Código | Ud | Descripción | Rendimiento | Precio | Importe |
|---|---|---|---|---|---|
| ATC00200 | h | CUADRILLA ALBAÑILERÍA, FORMADA POR OFICIAL 2ª Y PEÓN ESP. | 0.03 | 38.25 | 1.15 |
| TO01900 | h | OF. 1ª FONTANERO | 0.08 | 19.85 | 1.59 |
| IF27900 | m | TUBO COBRE DIÁM. 10/12 mm | 1.01 | 5.12 | 5.17 |
| WW00300 | u | MATERIAL COMPLEMENTARIO O PZAS. ESPECIALES | 0.8 | 0.55 | 0.44 |
| WW00400 | u | PEQUEÑO MATERIAL | 0.7 | 0.3 | 0.21 |
|  |  | Total |  |  | 8.56 |

**08FCC00002** m CANALIZACIÓN COBRE, SIN CALORIFUGAR, EMPOTRADA DE 18 mm
Precio: 10.82
Canalización de cobre sin calorifugar, empotrada, de 18 mm de diámetro exterior y 1 mm espesor, incluso p.p. de uniones, piezas especiales, grapas, pequeño material y ayudas de albañilería; construida según CTE. Medida la longitud ejecutada.

| Código | Ud | Descripción | Rendimiento | Precio | Importe |
|---|---|---|---|---|---|
| ATC00200 | h | CUADRILLA ALBAÑILERÍA, FORMADA POR OFICIAL 2ª Y PEÓN ESP. | 0.03 | 38.25 | 1.15 |
| TO01900 | h | OF. 1ª FONTANERO | 0.08 | 19.85 | 1.59 |
| IF28200 | m | TUBO COBRE DIÁM. 16/18 mm | 1.01 | 7.36 | 7.43 |
| WW00300 | u | MATERIAL COMPLEMENTARIO O PZAS. ESPECIALES | 0.8 | 0.55 | 0.44 |
| WW00400 | u | PEQUEÑO MATERIAL | 0.7 | 0.3 | 0.21 |
|  |  | Total |  |  | 10.82 |

**08FCC00003** m CANALIZACIÓN COBRE, SIN CALORIFUGAR, EMPOTRADA DE 22 mm
Precio: 12.03
Canalización de cobre, sin calorifugar, empotrada, de 22 mm de diámetro exterior y 1 mm espesor, incluso p.p. de uniones, piezas especiales, grapas, pequeño material y ayudas de albañilería; construida según CTE. Medida la longitud ejecutada.

| Código | Ud | Descripción | Rendimiento | Precio | Importe |
|---|---|---|---|---|---|
| ATC00200 | h | CUADRILLA ALBAÑILERÍA, FORMADA POR OFICIAL 2ª Y PEÓN ESP. | 0.03 | 38.25 | 1.15 |
| TO01900 | h | OF. 1ª FONTANERO | 0.1 | 19.85 | 1.99 |
| IF28300 | m | TUBO COBRE DIÁM. 20/22 mm | 1.01 | 7.94 | 8.02 |
| WW00300 | u | MATERIAL COMPLEMENTARIO O PZAS. ESPECIALES | 1.2 | 0.55 | 0.66 |
| WW00400 | u | PEQUEÑO MATERIAL | 0.7 | 0.3 | 0.21 |
|  |  | Total |  |  | 12.03 |

**08FCC00004** m CANALIZACIÓN COBRE, SIN CALORIFUGAR, EMPOTRADA DE 28 mm
Precio: 14.32
Canalización de cobre, sin calorifugar, empotrada de 28 mm de diámetro exterior y 1 mm espesor, incluso p.p. de uniones, piezas especiales, grapas, pequeño material y ayudas de albañilería; construida según CTE. Medida la longitud ejecutada.

| Código | Ud | Descripción | Rendimiento | Precio | Importe |
|---|---|---|---|---|---|
| ATC00200 | h | CUADRILLA ALBAÑILERÍA, FORMADA POR OFICIAL 2ª Y PEÓN ESP. | 0.03 | 38.25 | 1.15 |
| TO01900 | h | OF. 1ª FONTANERO | 0.1 | 19.85 | 1.99 |
| IF28400 | m | TUBO COBRE DIÁM. 26/28 mm | 1.01 | 10.21 | 10.31 |
| WW00300 | u | MATERIAL COMPLEMENTARIO O PZAS. ESPECIALES | 1.2 | 0.55 | 0.66 |
| WW00400 | u | PEQUEÑO MATERIAL | 0.7 | 0.3 | 0.21 |
|  |  | Total |  |  | 14.32 |

**08FCC00005** m CANALIZACIÓN COBRE, SIN CALORIFUGAR, EMPOTRADA DE 36 mm
Precio: 18.63
Canalización de cobre , sin calorifugar, empotrada de 36 mm de diámetro exterior y 1 mm espesor, incluso p.p. de uniones, piezas especiales, grapas, pequeño material y ayudas de albañilería; construida según CTE. Medida la longitud ejecutada.

| Código | Ud | Descripción | Rendimiento | Precio | Importe |
|---|---|---|---|---|---|
| ATC00200 | h | CUADRILLA ALBAÑILERÍA, FORMADA POR OFICIAL 2ª Y PEÓN ESP. | 0.03 | 38.25 | 1.15 |
| TO01900 | h | OF. 1ª FONTANERO | 0.1 | 19.85 | 1.99 |
| IF28500 | m | TUBO COBRE DIÁM. 34/36 mm | 1.01 | 14.37 | 14.51 |
| WW00300 | u | MATERIAL COMPLEMENTARIO O PZAS. ESPECIALES | 1.4 | 0.55 | 0.77 |
| WW00400 | u | PEQUEÑO MATERIAL | 0.7 | 0.3 | 0.21 |
|  |  | Total |  |  | 18.63 |

**08FCC00006** m CANALIZACIÓN COBRE, SIN CALORIFUGAR, EMPOTRADA DE 10 mm
Precio: 5.64
Canalización de cobre sin calorifugar, empotrada de 10 mm de diámetro exterior y 1 mm de espesor, incluso p.p. de uniones, piezas especiales, grapas, pequeño material y ayudas de albañilería; construida según CTE. Medida la longitud ejecutada.

| Código | Ud | Descripción | Rendimiento | Precio | Importe |
|---|---|---|---|---|---|
| ATC00200 | h | CUADRILLA ALBAÑILERÍA, FORMADA POR OFICIAL 2ª Y PEÓN ESP. | 0.03 | 38.25 | 1.15 |
| TO01900 | h | OF. 1ª FONTANERO | 0.08 | 19.85 | 1.59 |
| IF27800 | m | TUBO COBRE DIÁM. 8/10 mm | 1.01 | 2.23 | 2.25 |
| WW00300 | u | MATERIAL COMPLEMENTARIO O PZAS. ESPECIALES | 0.8 | 0.55 | 0.44 |
| WW00400 | u | PEQUEÑO MATERIAL | 0.7 | 0.3 | 0.21 |
|  |  | Total |  |  | 5.64 |

**08FCC00007** m CANALIZACIÓN COBRE, SIN CALORIFUGAR, EMPOTRADA DE 15 mm
Precio: 8.73
Canalización de cobre, sin calorifugar, empotrada de 15 mm de diámetro exterior y 1 mm de espesor, incluso p.p. de uniones, piezas especiales, grapas, pequeño material y ayudas de albañilería; construida según CTE. Medida la longitud ejecutada.

| Código | Ud | Descripción | Rendimiento | Precio | Importe |
|---|---|---|---|---|---|
| ATC00200 | h | CUADRILLA ALBAÑILERÍA, FORMADA POR OFICIAL 2ª Y PEÓN ESP. | 0.03 | 38.25 | 1.15 |
| TO01900 | h | OF. 1ª FONTANERO | 0.08 | 19.85 | 1.59 |
| IF28000 | m | TUBO COBRE DIÁM. 13/15 mm | 1.01 | 5.29 | 5.34 |
| WW00300 | u | MATERIAL COMPLEMENTARIO O PZAS. ESPECIALES | 0.8 | 0.55 | 0.44 |
| WW00400 | u | PEQUEÑO MATERIAL | 0.7 | 0.3 | 0.21 |
|  |  | Total |  |  | 8.73 |

**08FCC00051** m CANALIZACIÓN COBRE CALORIFUGADA, EMPOTRADA 12 mm
Precio: 10.79
Canalización de cobre calorifugada con coquilla aislante, empotrada de 12 mm de diámetro exterior y 1 mm de espesor, incluso p.p. de uniones, piezas especiales, grapas, pequeño material y ayudas de albañilería; construida según CTE y RITE. Medida la longitud ejecutada.

| Código | Ud | Descripción | Rendimiento | Precio | Importe |
|---|---|---|---|---|---|
| ATC00200 | h | CUADRILLA ALBAÑILERÍA, FORMADA POR OFICIAL 2ª Y PEÓN ESP. | 0.042 | 38.25 | 1.61 |
| TO01900 | h | OF. 1ª FONTANERO | 0.12 | 19.85 | 2.38 |
| IF27900 | m | TUBO COBRE DIÁM. 10/12 mm | 1.01 | 5.12 | 5.17 |
| XT00900 | m | COQUILLA ESP. ELAST. POLIET. 0,040 W/mºC 28x10 mm DIÁM. x ESP. | 1.01 | 0.8 | 0.81 |
| WW00300 | u | MATERIAL COMPLEMENTARIO O PZAS. ESPECIALES | 1 | 0.55 | 0.55 |
| WW00400 | u | PEQUEÑO MATERIAL | 0.9 | 0.3 | 0.27 |
|  |  | Total |  |  | 10.79 |

**08FCC00052** m CANALIZACIÓN COBRE CALORIFUGADA, EMPOTRADA 18 mm
Precio: 13.05
Canalización de cobre calorifugada con coquilla aislante, empotrada, de 18 mm de diámetro exterior y 1 mm de espesor, incluso p.p. de uniones, piezas especiales, grapas, pequeño material y ayudas de albañilería; construida según CTE y RITE. Medida la longitud ejecutada.

| Código | Ud | Descripción | Rendimiento | Precio | Importe |
|---|---|---|---|---|---|
| ATC00200 | h | CUADRILLA ALBAÑILERÍA, FORMADA POR OFICIAL 2ª Y PEÓN ESP. | 0.042 | 38.25 | 1.61 |
| TO01900 | h | OF. 1ª FONTANERO | 0.12 | 19.85 | 2.38 |
| IF28200 | m | TUBO COBRE DIÁM. 16/18 mm | 1.01 | 7.36 | 7.43 |
| XT00900 | m | COQUILLA ESP. ELAST. POLIET. 0,040 W/mºC 28x10 mm DIÁM. x ESP. | 1.01 | 0.8 | 0.81 |
| WW00300 | u | MATERIAL COMPLEMENTARIO O PZAS. ESPECIALES | 1 | 0.55 | 0.55 |
| WW00400 | u | PEQUEÑO MATERIAL | 0.9 | 0.3 | 0.27 |
|  |  | Total |  |  | 13.05 |

**08FCC00053** m CANALIZACIÓN COBRE CALORIFUGADA, EMPOTRADA 22 mm
Precio: 13.81
Canalización de cobre calorifugada con coquilla aislante, empotrada, de 22 mm de diámetro exterior y 1 mm de espesor, incluso p.p. de uniones, piezas especiales, grapas, pequeño material y ayudas de albañilería; construida según CTE y RITE. Medida la longitud ejecutada.

| Código | Ud | Descripción | Rendimiento | Precio | Importe |
|---|---|---|---|---|---|
| ATC00200 | h | CUADRILLA ALBAÑILERÍA, FORMADA POR OFICIAL 2ª Y PEÓN ESP. | 0.042 | 38.25 | 1.61 |
| TO01900 | h | OF. 1ª FONTANERO | 0.12 | 19.85 | 2.38 |
| IF28300 | m | TUBO COBRE DIÁM. 20/22 mm | 1.01 | 7.94 | 8.02 |
| XT00900 | m | COQUILLA ESP. ELAST. POLIET. 0,040 W/mºC 28x10 mm DIÁM. x ESP. | 1.01 | 0.8 | 0.81 |
| WW00300 | u | MATERIAL COMPLEMENTARIO O PZAS. ESPECIALES | 1.3 | 0.55 | 0.72 |
| WW00400 | u | PEQUEÑO MATERIAL | 0.9 | 0.3 | 0.27 |
|  |  | Total |  |  | 13.81 |

**08FCC00054** m CANALIZACIÓN COBRE CALORIFUGADA, EMPOTRADA 28 mm
Precio: 16.7
Canalización de cobre calorifugada con coquilla aislante, empotrada, de 28 mm de diámetro exterior y 1 mm de espesor, incluso p.p. de uniones, piezas especiales, grapas, pequeño material y ayudas de albañilería; construida según CTE y RITE. Medida la longitud ejecutada.

| Código | Ud | Descripción | Rendimiento | Precio | Importe |
|---|---|---|---|---|---|
| ATC00200 | h | CUADRILLA ALBAÑILERÍA, FORMADA POR OFICIAL 2ª Y PEÓN ESP. | 0.042 | 38.25 | 1.61 |
| TO01900 | h | OF. 1ª FONTANERO | 0.15 | 19.85 | 2.98 |
| IF28400 | m | TUBO COBRE DIÁM. 26/28 mm | 1.01 | 10.21 | 10.31 |
| XT00900 | m | COQUILLA ESP. ELAST. POLIET. 0,040 W/mºC 28x10 mm DIÁM. x ESP. | 1.01 | 0.8 | 0.81 |
| WW00300 | u | MATERIAL COMPLEMENTARIO O PZAS. ESPECIALES | 1.3 | 0.55 | 0.72 |
| WW00400 | u | PEQUEÑO MATERIAL | 0.9 | 0.3 | 0.27 |
|  |  | Total |  |  | 16.7 |

**08FCC00055** m CANALIZACIÓN COBRE CALORIFUGADA, EMPOTRADA 36 mm
Precio: 21.01
Canalización de cobre calorifugada con coquilla aislante, empotrada, de 36 mm de diámetro exterior y 1 mm de espesor, incluso p.p. de uniones, piezas especiales, grapas, pequeño material y ayudas de albañilería; construida según CTE y RITE. Medida la longitud ejecutada.

| Código | Ud | Descripción | Rendimiento | Precio | Importe |
|---|---|---|---|---|---|
| ATC00200 | h | CUADRILLA ALBAÑILERÍA, FORMADA POR OFICIAL 2ª Y PEÓN ESP. | 0.042 | 38.25 | 1.61 |
| TO01900 | h | OF. 1ª FONTANERO | 0.15 | 19.85 | 2.98 |
| IF28500 | m | TUBO COBRE DIÁM. 34/36 mm | 1.01 | 14.37 | 14.51 |
| XT00900 | m | COQUILLA ESP. ELAST. POLIET. 0,040 W/mºC 28x10 mm DIÁM. x ESP. | 1.01 | 0.8 | 0.81 |
| WW00300 | u | MATERIAL COMPLEMENTARIO O PZAS. ESPECIALES | 1.5 | 0.55 | 0.83 |
| WW00400 | u | PEQUEÑO MATERIAL | 0.9 | 0.3 | 0.27 |
|  |  | Total |  |  | 21.01 |

**08FCC00056** m CANALIZACIÓN COBRE CALORIFUGADA, EMPOTRADA 10 mm
Precio: 7.87
Canalización de cobre calorifugada con coquilla aislante, empotrada de 10 mm de diámetro exterior y 1 mm de espesor, incluso p.p. de uniones, piezas especiales, grapas, pequeño material y ayudas de albañilería; construida según CTE y RITE. Medida la longitud ejecutada.

| Código | Ud | Descripción | Rendimiento | Precio | Importe |
|---|---|---|---|---|---|
| ATC00200 | h | CUADRILLA ALBAÑILERÍA, FORMADA POR OFICIAL 2ª Y PEÓN ESP. | 0.042 | 38.25 | 1.61 |
| TO01900 | h | OF. 1ª FONTANERO | 0.12 | 19.85 | 2.38 |
| IF27800 | m | TUBO COBRE DIÁM. 8/10 mm | 1.01 | 2.23 | 2.25 |
| XT00900 | m | COQUILLA ESP. ELAST. POLIET. 0,040 W/mºC 28x10 mm DIÁM. x ESP. | 1.01 | 0.8 | 0.81 |
| WW00300 | u | MATERIAL COMPLEMENTARIO O PZAS. ESPECIALES | 1 | 0.55 | 0.55 |
| WW00400 | u | PEQUEÑO MATERIAL | 0.9 | 0.3 | 0.27 |
|  |  | Total |  |  | 7.87 |

**08FCC00057** m CANALIZACIÓN COBRE CALORIFUGADA, EMPOTRADA 16 mm
Precio: 13.05
Canalización de cobre calorifugada con coquilla aislante, empotrada de 16 mm de diámetro exterior y 1 mm de espesor, incluso p.p. de uniones, piezas especiales, grapas, pequeño material y ayudas de albañilería; construida según CTE y RITE. Medida la longitud ejecutada.

| Código | Ud | Descripción | Rendimiento | Precio | Importe |
|---|---|---|---|---|---|
| ATC00200 | h | CUADRILLA ALBAÑILERÍA, FORMADA POR OFICIAL 2ª Y PEÓN ESP. | 0.042 | 38.25 | 1.61 |
| TO01900 | h | OF. 1ª FONTANERO | 0.12 | 19.85 | 2.38 |
| IF28200 | m | TUBO COBRE DIÁM. 16/18 mm | 1.01 | 7.36 | 7.43 |
| XT00900 | m | COQUILLA ESP. ELAST. POLIET. 0,040 W/mºC 28x10 mm DIÁM. x ESP. | 1.01 | 0.8 | 0.81 |
| WW00300 | u | MATERIAL COMPLEMENTARIO O PZAS. ESPECIALES | 1 | 0.55 | 0.55 |
| WW00400 | u | PEQUEÑO MATERIAL | 0.9 | 0.3 | 0.27 |
|  |  | Total |  |  | 13.05 |

**08FCC00065** m CANALIZACIÓN COBRE CALORIFUGADA 12 mm DIÁM. FUNDA PVC
Precio: 15.12
Canalización calorifugada, empotrada, realizada con tubo de cobre de 12 mm de diám. exterior y 1 mm de espesor con funda de resina polivinílica plastificada (PVC), incluso p.p. de uniones, piezas especiales, grapas, pequeño material y ayudas de albañilería; construida según CTE y RITE. Medida la longitud ejecutada.

| Código | Ud | Descripción | Rendimiento | Precio | Importe |
|---|---|---|---|---|---|
| ATC00200 | h | CUADRILLA ALBAÑILERÍA, FORMADA POR OFICIAL 2ª Y PEÓN ESP. | 0.042 | 38.25 | 1.61 |
| TO01900 | h | OF. 1ª FONTANERO | 0.15 | 19.85 | 2.98 |
| IF28600 | m | TUBO COBRE DIÁM. 10/12 mm x 1mm ESP. CON FUNDA PVC | 1.01 | 9.69 | 9.79 |
| WW00300 | u | MATERIAL COMPLEMENTARIO O PZAS. ESPECIALES | 0.8 | 0.55 | 0.44 |
| WW00400 | u | PEQUEÑO MATERIAL | 1 | 0.3 | 0.30 |
|  |  | Total |  |  | 15.12 |

**08FCC00066** m CANALIZACIÓN COBRE CALORIFUGADA 14 mm DIÁM. FUNDA PVC
Precio: 18.76
Canalización calorifugada, empotrada, realizada con tubo de cobre de 14 mm de diám. exterior y 1 mm de espesor con funda de resina polivinílica plastificada (PVC), incluso p.p. de uniones, piezas especiales, grapas, pequeño material y ayudas de albañilería; construida según CTE y RITE. Medida la longitud ejecutada.

| Código | Ud | Descripción | Rendimiento | Precio | Importe |
|---|---|---|---|---|---|
| ATC00200 | h | CUADRILLA ALBAÑILERÍA, FORMADA POR OFICIAL 2ª Y PEÓN ESP. | 0.042 | 38.25 | 1.61 |
| TO01900 | h | OF. 1ª FONTANERO | 0.15 | 19.85 | 2.98 |
| IF28700 | m | TUBO COBRE DIÁM. 14 mm x 1mm ESP. CON FUNDA PVC | 1.01 | 13.3 | 13.43 |
| WW00300 | u | MATERIAL COMPLEMENTARIO O PZAS. ESPECIALES | 0.8 | 0.55 | 0.44 |
| WW00400 | u | PEQUEÑO MATERIAL | 1 | 0.3 | 0.30 |
|  |  | Total |  |  | 18.76 |

**08FCC00067** m CANALIZACIÓN COBRE CALORIFUGADA 16 mm DIÁM. FUNDA PVC
Precio: 20.63
Canalización calorifugada, empotrada, realizada con tubo de cobre de 16 mm de diám. exterior y 1 mm de espesor con funda de resina polivinílica plastificada (PVC), incluso p.p. de uniones, piezas especiales, grapas, pequeño material y ayudas de albañilería; construida según CTE y RITE. Medida la longitud ejecutada.

| Código | Ud | Descripción | Rendimiento | Precio | Importe |
|---|---|---|---|---|---|
| ATC00200 | h | CUADRILLA ALBAÑILERÍA, FORMADA POR OFICIAL 2ª Y PEÓN ESP. | 0.042 | 38.25 | 1.61 |
| TO01900 | h | OF. 1ª FONTANERO | 0.15 | 19.85 | 2.98 |
| IF28800 | m | TUBO COBRE DIÁM. 16 mm x 1mm ESP. CON FUNDA PVC | 1.01 | 15.04 | 15.19 |
| WW00300 | u | MATERIAL COMPLEMENTARIO O PZAS. ESPECIALES | 1 | 0.55 | 0.55 |
| WW00400 | u | PEQUEÑO MATERIAL | 1 | 0.3 | 0.30 |
|  |  | Total |  |  | 20.63 |

**08FCC00068** m CANALIZACIÓN COBRE CALORIFUGADA 18 mm DIÁM. FUNDA PVC
Precio: 23.71
Canalización calorifugada, empotrada, realizada con tubo de cobre de 18 mm de diám. exterior y 1 mm de espesor con funda de resina polivinílica plastificada (PVC), incluso p.p. de uniones, piezas especiales, grapas, pequeño material y ayudas de albañilería; construida según CTE y RITE. Medida la longitud ejecutada.

| Código | Ud | Descripción | Rendimiento | Precio | Importe |
|---|---|---|---|---|---|
| ATC00200 | h | CUADRILLA ALBAÑILERÍA, FORMADA POR OFICIAL 2ª Y PEÓN ESP. | 0.042 | 38.25 | 1.61 |
| TO01900 | h | OF. 1ª FONTANERO | 0.15 | 19.85 | 2.98 |
| IF28900 | m | TUBO COBRE DIÁM. 18 mm x 1mm ESP. CON FUNDA PVC | 1.01 | 18.09 | 18.27 |
| WW00300 | u | MATERIAL COMPLEMENTARIO O PZAS. ESPECIALES | 1 | 0.55 | 0.55 |
| WW00400 | u | PEQUEÑO MATERIAL | 1 | 0.3 | 0.30 |
|  |  | Total |  |  | 23.71 |

###### 08FCG Galvanizado

**08FCG00002** m CANALIZACIÓN ACERO GALV. SIN CALORIF. EMPOTR. DIÁM. 1/2"
Precio: 10.34
Canalización de acero galvanizado sin calorifugar empotrada, de 15 mm (1/2") de diámetro exterior y 2,65 mm de espesor, incluso p.p. de uniones, piezas especiales, grapas, pequeño material y ayudas de albañilería; construida según CTE. Medida la longitud ejecutada.

| Código | Ud | Descripción | Rendimiento | Precio | Importe |
|---|---|---|---|---|---|
| ATC00200 | h | CUADRILLA ALBAÑILERÍA, FORMADA POR OFICIAL 2ª Y PEÓN ESP. | 0.048 | 38.25 | 1.84 |
| TO01900 | h | OF. 1ª FONTANERO | 0.11 | 19.85 | 2.18 |
| IF27000 | m | TUBO ACERO GALVANIZADO DIÁM. 3/4" | 1 | 5.09 | 5.09 |
| WW00300 | u | MATERIAL COMPLEMENTARIO O PZAS. ESPECIALES | 1.8 | 0.55 | 0.99 |
| WW00400 | u | PEQUEÑO MATERIAL | 0.8 | 0.3 | 0.24 |
|  |  | Total |  |  | 10.34 |

**08FCG00003** m CANALIZACIÓN ACERO GALV. SIN CALORIF. EMPOTR. DIÁM. 3/4"
Precio: 11.59
Canalización de acero galvanizado sin calorifugar empotrada, de 20 mm (3/4") de diámetro exterior y 2,65 mm de espesor, incluso p.p. de uniones, piezas especiales, grapas, pequeño material y ayudas de albañilería; construida según CTE. Medida la longitud ejecutada.

| Código | Ud | Descripción | Rendimiento | Precio | Importe |
|---|---|---|---|---|---|
| ATC00200 | h | CUADRILLA ALBAÑILERÍA, FORMADA POR OFICIAL 2ª Y PEÓN ESP. | 0.048 | 38.25 | 1.84 |
| TO01900 | h | OF. 1ª FONTANERO | 0.12 | 19.85 | 2.38 |
| IF27100 | m | TUBO ACERO GALVANIZADO DIÁM. 1" | 1 | 6.14 | 6.14 |
| WW00300 | u | MATERIAL COMPLEMENTARIO O PZAS. ESPECIALES | 1.8 | 0.55 | 0.99 |
| WW00400 | u | PEQUEÑO MATERIAL | 0.8 | 0.3 | 0.24 |
|  |  | Total |  |  | 11.59 |

**08FCG00004** m CANALIZACIÓN ACERO GALV. SIN CALORIF. EMPOTR. DIÁM. 1"
Precio: 13.2
Canalización de acero galvanizado sin calorifugar empotrada, de 25 mm (1") de diámetro exterior y3,25 mm de espesor, incluso p.p. de uniones, piezas especiales, grapas, pequeño material y ayudas de albañilería; construida según CTE. Medida la longitud ejecutada.

| Código | Ud | Descripción | Rendimiento | Precio | Importe |
|---|---|---|---|---|---|
| ATC00200 | h | CUADRILLA ALBAÑILERÍA, FORMADA POR OFICIAL 2ª Y PEÓN ESP. | 0.048 | 38.25 | 1.84 |
| TO01900 | h | OF. 1ª FONTANERO | 0.12 | 19.85 | 2.38 |
| IF27200 | m | TUBO ACERO GALVANIZADO DIÁM. 1 1/4" | 1 | 7.75 | 7.75 |
| WW00300 | u | MATERIAL COMPLEMENTARIO O PZAS. ESPECIALES | 1.8 | 0.55 | 0.99 |
| WW00400 | u | PEQUEÑO MATERIAL | 0.8 | 0.3 | 0.24 |
|  |  | Total |  |  | 13.2 |

**08FCG00005** m CANALIZACIÓN ACERO GALV. SIN CALORIF. EMPOTR. DIÁM. 1 1/4"
Precio: 15.02
Canalización de acero galvanizado sin calorifugar empotrada, de 32 mm (1 1/4") de diámetro exterior y 3,25 mm de espesor, incluso p.p. de uniones, piezas especiales, grapas pequeño material y ayudas de albañilería; construida según CTE. Medida la longitud ejecutada.

| Código | Ud | Descripción | Rendimiento | Precio | Importe |
|---|---|---|---|---|---|
| ATC00200 | h | CUADRILLA ALBAÑILERÍA, FORMADA POR OFICIAL 2ª Y PEÓN ESP. | 0.06 | 38.25 | 2.30 |
| TO01900 | h | OF. 1ª FONTANERO | 0.12 | 19.85 | 2.38 |
| IF27300 | m | TUBO ACERO GALVANIZADO DIÁM. 1 1/2" | 1 | 8.83 | 8.83 |
| WW00300 | u | MATERIAL COMPLEMENTARIO O PZAS. ESPECIALES | 2.2 | 0.55 | 1.21 |
| WW00400 | u | PEQUEÑO MATERIAL | 1 | 0.3 | 0.30 |
|  |  | Total |  |  | 15.02 |

**08FCG00052** m CANALIZACIÓN ACERO GALV. CALORIF. EMPOTRADA DIÁM. 1/2"
Precio: 12.58
Canalización de acero galvanizado, calorifugada con coquilla aislante, empotrada, de 15 mm (1/2") de diámetro exterior y 2,65 mm de espesor, incluso p.p. de uniones, piezas especiales,grapas, pequeño material y ayudas de albañilería; construida según CTE. Medida la longitud ejecutada.

| Código | Ud | Descripción | Rendimiento | Precio | Importe |
|---|---|---|---|---|---|
| ATC00200 | h | CUADRILLA ALBAÑILERÍA, FORMADA POR OFICIAL 2ª Y PEÓN ESP. | 0.06 | 38.25 | 2.30 |
| TO01900 | h | OF. 1ª FONTANERO | 0.15 | 19.85 | 2.98 |
| IF27000 | m | TUBO ACERO GALVANIZADO DIÁM. 3/4" | 1 | 5.09 | 5.09 |
| XT00900 | m | COQUILLA ESP. ELAST. POLIET. 0,040 W/mºC 28x10 mm DIÁM. x ESP. | 1.01 | 0.8 | 0.81 |
| WW00300 | u | MATERIAL COMPLEMENTARIO O PZAS. ESPECIALES | 2 | 0.55 | 1.10 |
| WW00400 | u | PEQUEÑO MATERIAL | 1 | 0.3 | 0.30 |
|  |  | Total |  |  | 12.58 |

**08FCG00053** m CANALIZACIÓN ACERO GALV. CALORIF. EMPOTRADA DIÁM. 3/4"
Precio: 13.83
Canalización de acero galvanizado, calorifugada con coquilla aislante, empotrada, de 20 mm (3/4") de diámetro exterior y 2,65 mm de espesor, incluso p.p. de uniones, piezas especiales,grapas, pequeño material y ayudas de albañilería; construida según CTE. Medida la longitud ejecutada.

| Código | Ud | Descripción | Rendimiento | Precio | Importe |
|---|---|---|---|---|---|
| ATC00200 | h | CUADRILLA ALBAÑILERÍA, FORMADA POR OFICIAL 2ª Y PEÓN ESP. | 0.06 | 38.25 | 2.30 |
| TO01900 | h | OF. 1ª FONTANERO | 0.16 | 19.85 | 3.18 |
| IF27100 | m | TUBO ACERO GALVANIZADO DIÁM. 1" | 1 | 6.14 | 6.14 |
| XT00900 | m | COQUILLA ESP. ELAST. POLIET. 0,040 W/mºC 28x10 mm DIÁM. x ESP. | 1.01 | 0.8 | 0.81 |
| WW00300 | u | MATERIAL COMPLEMENTARIO O PZAS. ESPECIALES | 2 | 0.55 | 1.10 |
| WW00400 | u | PEQUEÑO MATERIAL | 1 | 0.3 | 0.30 |
|  |  | Total |  |  | 13.83 |

**08FCG00054** m CANALIZACIÓN ACERO GALV. CALORIF. EMPOTRADA DIÁM. 1"
Precio: 15.44
Canalización de acero galvanizado, calorifugada con coquilla aislante, empotrada, de 25 mm (1")de diámetro exterior y 3,25 mm de espesor, incluso p.p. de uniones, piezas especiales, grapas, pequeño material y ayudas de albañilería; construida según CTE. Medida la longitud ejecutada.

| Código | Ud | Descripción | Rendimiento | Precio | Importe |
|---|---|---|---|---|---|
| ATC00200 | h | CUADRILLA ALBAÑILERÍA, FORMADA POR OFICIAL 2ª Y PEÓN ESP. | 0.06 | 38.25 | 2.30 |
| TO01900 | h | OF. 1ª FONTANERO | 0.16 | 19.85 | 3.18 |
| IF27200 | m | TUBO ACERO GALVANIZADO DIÁM. 1 1/4" | 1 | 7.75 | 7.75 |
| XT00900 | m | COQUILLA ESP. ELAST. POLIET. 0,040 W/mºC 28x10 mm DIÁM. x ESP. | 1.01 | 0.8 | 0.81 |
| WW00300 | u | MATERIAL COMPLEMENTARIO O PZAS. ESPECIALES | 2 | 0.55 | 1.10 |
| WW00400 | u | PEQUEÑO MATERIAL | 1 | 0.3 | 0.30 |
|  |  | Total |  |  | 15.44 |

**08FCG00055** m CANALIZACIÓN ACERO GALV. CALORIF. EMPOTRADA DIÁM. 1 1/4"
Precio: 16.8
Canalización de acero galvanizado, calorifugada con coquilla aislante, empotrada, de 32 mm (1 1/4") de diámetro exterior y 3,25 mm de espesor, incluso p.p. de uniones, piezas especiales, grapas, pequeño material y ayudas de albañilería; construida según CTE. Medida la longitud ejecutada.

| Código | Ud | Descripción | Rendimiento | Precio | Importe |
|---|---|---|---|---|---|
| ATC00200 | h | CUADRILLA ALBAÑILERÍA, FORMADA POR OFICIAL 2ª Y PEÓN ESP. | 0.06 | 38.25 | 2.30 |
| TO01900 | h | OF. 1ª FONTANERO | 0.16 | 19.85 | 3.18 |
| IF27300 | m | TUBO ACERO GALVANIZADO DIÁM. 1 1/2" | 1 | 8.83 | 8.83 |
| XT00900 | m | COQUILLA ESP. ELAST. POLIET. 0,040 W/mºC 28x10 mm DIÁM. x ESP. | 1.01 | 0.8 | 0.81 |
| WW00300 | u | MATERIAL COMPLEMENTARIO O PZAS. ESPECIALES | 2.4 | 0.55 | 1.32 |
| WW00400 | u | PEQUEÑO MATERIAL | 1.2 | 0.3 | 0.36 |
|  |  | Total |  |  | 16.8 |

###### 08FCP Piezas especiales (05/01/2008)

###### 08FCW Varios

**08FCW00001** u PURGADOR DE 10 mm (1/2") DIÁM.
Precio: 12.55
Purgador de 10 mm (1/2") de diámetro, instalado en canalización de agua caliente, incluso p.p. de pequeño material conexiones y ayudas de albañilería; construida según CTE. Medida la cantidad ejecutada.

| Código | Ud | Descripción | Rendimiento | Precio | Importe |
|---|---|---|---|---|---|
| ATC00100 | h | CUADRILLA ALBAÑILERÍA, FORMADA POR OFICIAL 1ª Y PEÓN ESP. | 0.03 | 38.75 | 1.16 |
| TO01900 | h | OF. 1ª FONTANERO | 0.2 | 19.85 | 3.97 |
| IF24600 | u | PURGADOR DIAM 1/2" | 1 | 7.12 | 7.12 |
| WW00400 | u | PEQUEÑO MATERIAL | 1 | 0.3 | 0.30 |
|  |  | Total |  |  | 12.55 |

**08FCW00026** u BOMBA ACELERADORA 22,2 L/MIN. 2,6 m.c.a. Y 1/50 C.V.
Precio: 204.68
Bomba aceleradora de 22,2 l/min. de caudal, 2.6 m.c.a. de presión y 1/50 CV de potencia, instalada en canalización de agua caliente, incluso llaves de compuerta, pequeño material, conexiones y ayudas de albañilería; construida según CTE. Medida la cantidad ejecutada.

| Código | Ud | Descripción | Rendimiento | Precio | Importe |
|---|---|---|---|---|---|
| ATC00100 | h | CUADRILLA ALBAÑILERÍA, FORMADA POR OFICIAL 1ª Y PEÓN ESP. | 0.03 | 38.75 | 1.16 |
| TO01900 | h | OF. 1ª FONTANERO | 0.5 | 19.85 | 9.93 |
| IF29700 | u | VÁLVULA COMPUERTA DIÁM. 1" (22/25 mm) | 2 | 8.55 | 17.10 |
| IM05100 | u | BOMBA ACELERADORA 22,2 l/min 26 m.c.a. 1 CV | 1 | 175.64 | 175.64 |
| WW00300 | u | MATERIAL COMPLEMENTARIO O PZAS. ESPECIALES | 1 | 0.55 | 0.55 |
| WW00400 | u | PEQUEÑO MATERIAL | 1 | 0.3 | 0.30 |
|  |  | Total |  |  | 204.68 |

**08FCW00101** u DILATADOR DE COBRE DE 12 mm DE DIÁM.
Precio: 49.81
Dilatador de cobre de 12 mm de diámetro instalado en canalización de agua caliente, incluso pequeño material, conexiones y ayudas de albañilería; construido según CTE. Medida la cantidad ejecutada.

| Código | Ud | Descripción | Rendimiento | Precio | Importe |
|---|---|---|---|---|---|
| ATC00100 | h | CUADRILLA ALBAÑILERÍA, FORMADA POR OFICIAL 1ª Y PEÓN ESP. | 0.03 | 38.75 | 1.16 |
| TO01900 | h | OF. 1ª FONTANERO | 0.22 | 19.85 | 4.37 |
| IF08300 | u | DILATADOR COBRE 12 mm | 1 | 43.74 | 43.74 |
| XT00900 | m | COQUILLA ESP. ELAST. POLIET. 0,040 W/mºC 28x10 mm DIÁM. x ESP. | 0.303 | 0.8 | 0.24 |
| WW00400 | u | PEQUEÑO MATERIAL | 1 | 0.3 | 0.30 |
|  |  | Total |  |  | 49.81 |

**08FCW00126** u DILATADOR DE ACERO GALVANIZADO DE 10 mm DE DIÁM.
Precio: 28.94
Dilatador de acero galvanizado de 10 mm de diámetro, instalado en canalización de agua caliente, incluso pequeño material, conexiones y ayudas de albañilería; construido según CTE. Medida la cantidad ejecutada.

| Código | Ud | Descripción | Rendimiento | Precio | Importe |
|---|---|---|---|---|---|
| ATC00100 | h | CUADRILLA ALBAÑILERÍA, FORMADA POR OFICIAL 1ª Y PEÓN ESP. | 0.03 | 38.75 | 1.16 |
| TO01900 | h | OF. 1ª FONTANERO | 0.25 | 19.85 | 4.96 |
| IF08200 | u | DILATADOR ACERO GALVAN. DIÁM. 1/2" (10 mm) | 1 | 22.28 | 22.28 |
| XT00900 | m | COQUILLA ESP. ELAST. POLIET. 0,040 W/mºC 28x10 mm DIÁM. x ESP. | 0.303 | 0.8 | 0.24 |
| WW00400 | u | PEQUEÑO MATERIAL | 1 | 0.3 | 0.30 |
|  |  | Total |  |  | 28.94 |

##### 08FD Desagües (05/01/2008)

###### 08FDE Piezas especiales (05/01/2008)

###### 08FDF Fibrocemento (05/01/2008)

###### 08FDP Plásticos

**08FDP00002** m CANALIZACIÓN DERIVACIÓN PARA DESAGÜES PVC DIÁM. 32x2,4 mm
Precio: 11.7
Canalización de derivación para desagüe, formada por tubo de PVC de 32 mm de diámetro exterior y 2,4 mm de espesor, incluso conexiones, contratubo, p.p. de uniones, piezas especiales, pequeño material y ayudas de albañilería; según CTE. Medida la longitud ejecutada.

| Código | Ud | Descripción | Rendimiento | Precio | Importe |
|---|---|---|---|---|---|
| ATC00100 | h | CUADRILLA ALBAÑILERÍA, FORMADA POR OFICIAL 1ª Y PEÓN ESP. | 0.13 | 38.75 | 5.04 |
| TO01900 | h | OF. 1ª FONTANERO | 0.22 | 19.85 | 4.37 |
| IF29000 | m | TUBO PVC DIÁM. 32x2,4 mm | 1.01 | 1.1 | 1.11 |
| WW00300 | u | MATERIAL COMPLEMENTARIO O PZAS. ESPECIALES | 1.6 | 0.55 | 0.88 |
| WW00400 | u | PEQUEÑO MATERIAL | 1 | 0.3 | 0.30 |
|  |  | Total |  |  | 11.7 |

**08FDP00004** m CANALIZACIÓN DERIVACIÓN PARA DESAGÜES PVC DIÁM. 40x1,9 mm
Precio: 12
Canalización de derivación para desagües, formada por tubo de PVC de 40 mm de diámetro exterior y 1,9 mm de espesor, incluso conexiones, contratubo, p.p. de uniones, piezas especiales, pequeño material y ayudas de albañilería; según CTE. Medida la longitud ejecutada.

| Código | Ud | Descripción | Rendimiento | Precio | Importe |
|---|---|---|---|---|---|
| ATC00100 | h | CUADRILLA ALBAÑILERÍA, FORMADA POR OFICIAL 1ª Y PEÓN ESP. | 0.13 | 38.75 | 5.04 |
| TO01900 | h | OF. 1ª FONTANERO | 0.22 | 19.85 | 4.37 |
| IF29100 | m | TUBO PVC DIÁM. 40x1,9 mm | 1.01 | 1.4 | 1.41 |
| WW00300 | u | MATERIAL COMPLEMENTARIO O PZAS. ESPECIALES | 1.6 | 0.55 | 0.88 |
| WW00400 | u | PEQUEÑO MATERIAL | 1 | 0.3 | 0.30 |
|  |  | Total |  |  | 12 |

**08FDP00005** m CANALIZACIÓN DERIVACIÓN PARA DESAGÜES PVC DIÁM. 50x2,4 mm
Precio: 13.77
Canalización de derivación para desagües, formada por tubo de PVC de 50 mm de diámetro exterior y 2,4 mm de espesor, incluso conexiones, contratubo, p.p. de uniones, piezas especiales, pequeño material y ayudas de albañilería; según CTE. Medida la longitud ejecutada.

| Código | Ud | Descripción | Rendimiento | Precio | Importe |
|---|---|---|---|---|---|
| ATC00100 | h | CUADRILLA ALBAÑILERÍA, FORMADA POR OFICIAL 1ª Y PEÓN ESP. | 0.15 | 38.75 | 5.81 |
| TO01900 | h | OF. 1ª FONTANERO | 0.25 | 19.85 | 4.96 |
| IF29200 | m | TUBO PVC DIÁM. 50x2,4 mm | 1.01 | 1.8 | 1.82 |
| WW00300 | u | MATERIAL COMPLEMENTARIO O PZAS. ESPECIALES | 1.6 | 0.55 | 0.88 |
| WW00400 | u | PEQUEÑO MATERIAL | 1 | 0.3 | 0.30 |
|  |  | Total |  |  | 13.77 |

**08FDP00011** u BOTE SIFÓNICO PVC 125 mm CON TUBO PVC DIÁM. 40x1,9 mm
Precio: 41.65
Bote sifónico de PVC de 125 mm de diámetro y tapa de latón roscada, instalado con tubo de PVC de 40 mm de diámetro exterior y 1,9 mm de espesor al manguetón, incluso conexiones, contratubo, uniones con piezas especiales, pequeño material y ayudas de albañilería; según CTE. Medida la cantidad ejecutada.

| Código | Ud | Descripción | Rendimiento | Precio | Importe |
|---|---|---|---|---|---|
| ATC00100 | h | CUADRILLA ALBAÑILERÍA, FORMADA POR OFICIAL 1ª Y PEÓN ESP. | 0.3 | 38.75 | 11.63 |
| TO01900 | h | OF. 1ª FONTANERO | 0.8 | 19.85 | 15.88 |
| IF05400 | u | BOTE SIFÓNICO PVC DIÁM. 125 mm | 1 | 6.73 | 6.73 |
| IF26400 | u | TAPA LATÓN ROSCADA | 1 | 4 | 4.00 |
| IF29100 | m | TUBO PVC DIÁM. 40x1,9 mm | 1.515 | 1.4 | 2.12 |
| WW00300 | u | MATERIAL COMPLEMENTARIO O PZAS. ESPECIALES | 1.8 | 0.55 | 0.99 |
| WW00400 | u | PEQUEÑO MATERIAL | 1 | 0.3 | 0.30 |
|  |  | Total |  |  | 41.65 |

**08FDP00012** u BOTE SIFÓNICO PVC 125 mm CON TUBO PVC DIÁM. 50x2,4 mm
Precio: 42.26
Bote sifónico de PVC de 125 mm de diámetro y tapa de latón roscada, instalado con tubo de PVC de 50 mm de diámetro exterior y 2,4 mm de espesor al manguetón, incluso conexiones, contratubo, uniones con piezas especiales, pequeño material y ayudas de albañilería; según CTE. Medida la cantidad ejecutada.

| Código | Ud | Descripción | Rendimiento | Precio | Importe |
|---|---|---|---|---|---|
| ATC00100 | h | CUADRILLA ALBAÑILERÍA, FORMADA POR OFICIAL 1ª Y PEÓN ESP. | 0.3 | 38.75 | 11.63 |
| TO01900 | h | OF. 1ª FONTANERO | 0.8 | 19.85 | 15.88 |
| IF05400 | u | BOTE SIFÓNICO PVC DIÁM. 125 mm | 1 | 6.73 | 6.73 |
| IF26400 | u | TAPA LATÓN ROSCADA | 1 | 4 | 4.00 |
| IF29200 | m | TUBO PVC DIÁM. 50x2,4 mm | 1.515 | 1.8 | 2.73 |
| WW00300 | u | MATERIAL COMPLEMENTARIO O PZAS. ESPECIALES | 1.8 | 0.55 | 0.99 |
| WW00400 | u | PEQUEÑO MATERIAL | 1 | 0.3 | 0.30 |
|  |  | Total |  |  | 42.26 |

**08FDP00021** u BOTE SIFÓNICO SUMIDERO PVC 125 mm CON TUBO PVC DIÁM. 40x1,9 mm
Precio: 42.44
Bote sifónico sumidero de PVC de 125 mm de diámetro y tapa sumidero sifónico de latón, instalado con tubo de PVC de 40 mm de diámetro exterior y 1,9 mm de espesor al manguetón, incluso conexiones, contratubo, uniones con piezas especiales, pequeño material y ayudas de albañilería; según CTE. Medida la cantidad ejecutada.

| Código | Ud | Descripción | Rendimiento | Precio | Importe |
|---|---|---|---|---|---|
| ATC00100 | h | CUADRILLA ALBAÑILERÍA, FORMADA POR OFICIAL 1ª Y PEÓN ESP. | 0.3 | 38.75 | 11.63 |
| TO01900 | h | OF. 1ª FONTANERO | 0.8 | 19.85 | 15.88 |
| IF05600 | u | BOTE SIFÓNICO SUMIDERO PVC DIÁM. 125 mm | 1 | 6.73 | 6.73 |
| IF26500 | u | TAPA SUMIDERO SIFÓNICO LATON | 1 | 4.79 | 4.79 |
| IF29100 | m | TUBO PVC DIÁM. 40x1,9 mm | 1.515 | 1.4 | 2.12 |
| WW00300 | u | MATERIAL COMPLEMENTARIO O PZAS. ESPECIALES | 1.8 | 0.55 | 0.99 |
| WW00400 | u | PEQUEÑO MATERIAL | 1 | 0.3 | 0.30 |
|  |  | Total |  |  | 42.44 |

**08FDP00022** u BOTE SIFÓNICO SUMIDERO PVC 125 mm CON TUBO PVC DIÁM. 50x2,4 mm
Precio: 43.05
Bote sifónico sumidero de PVC de 125 mm de diámetro y tapa sumidero sifónico de latón, instalado con tubo de PVC de 50 mm de diámetro exterior y 2,4 mm de espesor al manguetón, incluso conexiones, contratubo, uniones con piezas especiales, pequeño material y ayudas de albañilería; según CTE. Medida la cantidad ejecutada.

| Código | Ud | Descripción | Rendimiento | Precio | Importe |
|---|---|---|---|---|---|
| ATC00100 | h | CUADRILLA ALBAÑILERÍA, FORMADA POR OFICIAL 1ª Y PEÓN ESP. | 0.3 | 38.75 | 11.63 |
| TO01900 | h | OF. 1ª FONTANERO | 0.8 | 19.85 | 15.88 |
| IF05600 | u | BOTE SIFÓNICO SUMIDERO PVC DIÁM. 125 mm | 1 | 6.73 | 6.73 |
| IF26500 | u | TAPA SUMIDERO SIFÓNICO LATON | 1 | 4.79 | 4.79 |
| IF29200 | m | TUBO PVC DIÁM. 50x2,4 mm | 1.515 | 1.8 | 2.73 |
| WW00300 | u | MATERIAL COMPLEMENTARIO O PZAS. ESPECIALES | 1.8 | 0.55 | 0.99 |
| WW00400 | u | PEQUEÑO MATERIAL | 1 | 0.3 | 0.30 |
|  |  | Total |  |  | 43.05 |

**08FDP00031** u SUMIDERO SIFÓNICO DE LATÓN, CON TUBO DE PVC DIÁM. 32x2,4 mm
Precio: 46.13
Sumidero sifónico de latón, instalado con tubo de PVC de 32 mm de diámetro exterior y 2,4 mm de espesor desde el sumidero hasta el manguetón o canalización de derivación, incluso conexiones, contratubo, uniones con piezas especiales, pequeño material y ayudas de albañilería; según CTE. Medida la cantidad ejecutada.

| Código | Ud | Descripción | Rendimiento | Precio | Importe |
|---|---|---|---|---|---|
| ATC00100 | h | CUADRILLA ALBAÑILERÍA, FORMADA POR OFICIAL 1ª Y PEÓN ESP. | 0.3 | 38.75 | 11.63 |
| TO01900 | h | OF. 1ª FONTANERO | 0.7 | 19.85 | 13.90 |
| IF25600 | u | SUMIDERO LATÓN | 1 | 17.31 | 17.31 |
| IF29000 | m | TUBO PVC DIÁM. 32x2,4 mm | 1.818 | 1.1 | 2.00 |
| WW00300 | u | MATERIAL COMPLEMENTARIO O PZAS. ESPECIALES | 1.8 | 0.55 | 0.99 |
| WW00400 | u | PEQUEÑO MATERIAL | 1 | 0.3 | 0.30 |
|  |  | Total |  |  | 46.13 |

**08FDP00051** u DESAGÜE BAÑERA CON TUBO DE PVC DIÁM. 40x1,9 mm
Precio: 22.81
Desagüe de bañera, formada por tubo de PVC de 40 mm de diámetro exterior y 1,9 mm de espesor, desde la válvula hasta el bote sifónico y de 32 mm y 2,4 mm de espesor el tramo del rebosadero, incluso conexiones, contratubo, uniones con piezas especiales, pequeño material y ayudas de albañilería; según CTE. Medida la cantidad ejecutada.

| Código | Ud | Descripción | Rendimiento | Precio | Importe |
|---|---|---|---|---|---|
| ATC00100 | h | CUADRILLA ALBAÑILERÍA, FORMADA POR OFICIAL 1ª Y PEÓN ESP. | 0.25 | 38.75 | 9.69 |
| TO01900 | h | OF. 1ª FONTANERO | 0.45 | 19.85 | 8.93 |
| IF29000 | m | TUBO PVC DIÁM. 32x2,4 mm | 0.606 | 1.1 | 0.67 |
| IF29100 | m | TUBO PVC DIÁM. 40x1,9 mm | 1.515 | 1.4 | 2.12 |
| WW00300 | u | MATERIAL COMPLEMENTARIO O PZAS. ESPECIALES | 2 | 0.55 | 1.10 |
| WW00400 | u | PEQUEÑO MATERIAL | 1 | 0.3 | 0.30 |
|  |  | Total |  |  | 22.81 |

**08FDP00052** u DESAGÜE BAÑERA, CÓN SIFÓN IND. CON PVC DIÁM. 40x1,9 mm
Precio: 28.45
Desagüe de bañera, con sifón individual, formado por tubo sifón de PVC de 40 mm de diámetro exterior, desde la válvula hasta el manguetón o canalización de derivación y de 32 mm y 2,4 mm de espesor el tramo del rebosadero, incluso conexiones, contratubo, uniones con piezas especiales, pequeño material y ayudas de albañilería; según CTE. Medida la cantidad ejecutada.

| Código | Ud | Descripción | Rendimiento | Precio | Importe |
|---|---|---|---|---|---|
| ATC00100 | h | CUADRILLA ALBAÑILERÍA, FORMADA POR OFICIAL 1ª Y PEÓN ESP. | 0.25 | 38.75 | 9.69 |
| TO01900 | h | OF. 1ª FONTANERO | 0.6 | 19.85 | 11.91 |
| IF25100 | u | SIFÓN BOTELLA INDIVIDUAL DIÁM. 43 mm | 1 | 2.66 | 2.66 |
| IF29000 | m | TUBO PVC DIÁM. 32x2,4 mm | 0.606 | 1.1 | 0.67 |
| IF29100 | m | TUBO PVC DIÁM. 40x1,9 mm | 1.515 | 1.4 | 2.12 |
| WW00300 | u | MATERIAL COMPLEMENTARIO O PZAS. ESPECIALES | 2 | 0.55 | 1.10 |
| WW00400 | u | PEQUEÑO MATERIAL | 1 | 0.3 | 0.30 |
|  |  | Total |  |  | 28.45 |

**08FDP00061** u DESAGÜE BIDÉ, CON TUBO DE PVC DIÁM. 32x2,4 mm
Precio: 18.31
Desagüe de bidé, formado por tubo de PVC de 32 mm de diámetro exterior y 2,4 mm de espesor, instalado desde la válvula hasta el bote sifónico, incluso conexiones, contratubo, uniones con piezas especiales, pequeño material y ayudas de albañilería; según CTE. Medida la cantidad ejecutada.

| Código | Ud | Descripción | Rendimiento | Precio | Importe |
|---|---|---|---|---|---|
| ATC00100 | h | CUADRILLA ALBAÑILERÍA, FORMADA POR OFICIAL 1ª Y PEÓN ESP. | 0.2 | 38.75 | 7.75 |
| TO01900 | h | OF. 1ª FONTANERO | 0.4 | 19.85 | 7.94 |
| IF29000 | m | TUBO PVC DIÁM. 32x2,4 mm | 1.313 | 1.1 | 1.44 |
| WW00300 | u | MATERIAL COMPLEMENTARIO O PZAS. ESPECIALES | 1.6 | 0.55 | 0.88 |
| WW00400 | u | PEQUEÑO MATERIAL | 1 | 0.3 | 0.30 |
|  |  | Total |  |  | 18.31 |

**08FDP00062** u DESAGÜE BIDÉ, CON SIFÓN IND. CON PVC DIÁM. 32x2,4 mm
Precio: 20.67
Desagüe de bidé, con sifón individual formado por tubo sifón de PVC de 32 mm de diámetro exterior y 2,4 mm de espesor, instalado desde la válvula hasta el manguetón o canalización de derivación, incluso conexiones, constratubo, uniones con piezas especiales, pequeño material y ayudas de albañilería; según CTE. Medida la cantidad ejecutada.

| Código | Ud | Descripción | Rendimiento | Precio | Importe |
|---|---|---|---|---|---|
| ATC00100 | h | CUADRILLA ALBAÑILERÍA, FORMADA POR OFICIAL 1ª Y PEÓN ESP. | 0.2 | 38.75 | 7.75 |
| TO01900 | h | OF. 1ª FONTANERO | 0.45 | 19.85 | 8.93 |
| IF25000 | u | SIFÓN BOTELLA INDIVIDUAL DIÁM. 35 mm | 1 | 1.37 | 1.37 |
| IF29000 | m | TUBO PVC DIÁM. 32x2,4 mm | 1.313 | 1.1 | 1.44 |
| WW00300 | u | MATERIAL COMPLEMENTARIO O PZAS. ESPECIALES | 1.6 | 0.55 | 0.88 |
| WW00400 | u | PEQUEÑO MATERIAL | 1 | 0.3 | 0.30 |
|  |  | Total |  |  | 20.67 |

**08FDP00071** u DESAGÜE PLATO DE DUCHA, CON TUBO DE PVC DIÁM. 40x1,9 mm
Precio: 17.27
Desagüe de plato de ducha, formado por tubo de PVC de 40 mm de diámetro exterior y 1,9 mm de espesor, instalado desde la válvula hasta el bote sifónico, incluso conexiones, contratubo, uniones con piezas especiales, pequeño material y ayudas de albañilería; según CTE. Medida la cantidad ejecutada.

| Código | Ud | Descripción | Rendimiento | Precio | Importe |
|---|---|---|---|---|---|
| ATC00100 | h | CUADRILLA ALBAÑILERÍA, FORMADA POR OFICIAL 1ª Y PEÓN ESP. | 0.15 | 38.75 | 5.81 |
| TO01900 | h | OF. 1ª FONTANERO | 0.4 | 19.85 | 7.94 |
| IF29100 | m | TUBO PVC DIÁM. 40x1,9 mm | 1.515 | 1.4 | 2.12 |
| WW00300 | u | MATERIAL COMPLEMENTARIO O PZAS. ESPECIALES | 2 | 0.55 | 1.10 |
| WW00400 | u | PEQUEÑO MATERIAL | 1 | 0.3 | 0.30 |
|  |  | Total |  |  | 17.27 |

**08FDP00072** u DESAGÜE PLATO DE DUCHA, CON SIFÓN IND. CON PVC DIÁM. 40x1,9 mm
Precio: 20.92
Desagüe de plato de ducha, con sifón individual, formado por tubo y sifón de PVC de 40 mm de diámetro exterior y 1,9 mm de espesor, instalado desde la válvula hasta el manguetón o canalización de derivación, incluso conexiones, contratubo, uniones con piezas especiales, pequeño material y ayudas de albañilería; según CTE. Medida la cantidad ejecutada.

| Código | Ud | Descripción | Rendimiento | Precio | Importe |
|---|---|---|---|---|---|
| ATC00100 | h | CUADRILLA ALBAÑILERÍA, FORMADA POR OFICIAL 1ª Y PEÓN ESP. | 0.15 | 38.75 | 5.81 |
| TO01900 | h | OF. 1ª FONTANERO | 0.45 | 19.85 | 8.93 |
| IF25100 | u | SIFÓN BOTELLA INDIVIDUAL DIÁM. 43 mm | 1 | 2.66 | 2.66 |
| IF29100 | m | TUBO PVC DIÁM. 40x1,9 mm | 1.515 | 1.4 | 2.12 |
| WW00300 | u | MATERIAL COMPLEMENTARIO O PZAS. ESPECIALES | 2 | 0.55 | 1.10 |
| WW00400 | u | PEQUEÑO MATERIAL | 1 | 0.3 | 0.30 |
|  |  | Total |  |  | 20.92 |

**08FDP00081** u DESAGÜE FREGADERO UN SENO, CON SIFÓN IND. CON PVC 40x1,9 mm
Precio: 18.94
Desagüe de fregadero de un seno, con sifón individual, formado por tubo y sifón de PVC de 40 mm de diámetro exterior y 1,9 mm de espesor, instalado desde la válvula hasta el manguetón o canalización de derivación, incluso conexiones, contratubo, uniones con piezas especiales, pequeño material y ayudas de albañilería; según CTE. Medida la cantidad ejecutada.

| Código | Ud | Descripción | Rendimiento | Precio | Importe |
|---|---|---|---|---|---|
| ATC00100 | h | CUADRILLA ALBAÑILERÍA, FORMADA POR OFICIAL 1ª Y PEÓN ESP. | 0.15 | 38.75 | 5.81 |
| TO01900 | h | OF. 1ª FONTANERO | 0.35 | 19.85 | 6.95 |
| IF25100 | u | SIFÓN BOTELLA INDIVIDUAL DIÁM. 43 mm | 1 | 2.66 | 2.66 |
| IF29100 | m | TUBO PVC DIÁM. 40x1,9 mm | 1.515 | 1.4 | 2.12 |
| WW00300 | u | MATERIAL COMPLEMENTARIO O PZAS. ESPECIALES | 2 | 0.55 | 1.10 |
| WW00400 | u | PEQUEÑO MATERIAL | 1 | 0.3 | 0.30 |
|  |  | Total |  |  | 18.94 |

**08FDP00082** u DESAGÜE FREGADERO DOS SENOS, CON SIFÓN IND. CON PVC 40x1,9 mm
Precio: 20.64
Desagüe de fregadero de dos senos, con sifón individual, formado por tubo y sifón de PVC de 40 mm de diámetro exterior y 1,9 mm de espesor, instalado desde la válvula hasta el manguetón o canalización de derivación, incluso conexiones, contratubo, uniones con piezas especiales, pequeño material y ayudas de albañilería; según CTE. Medida la cantidad ejecutada.

| Código | Ud | Descripción | Rendimiento | Precio | Importe |
|---|---|---|---|---|---|
| ATC00100 | h | CUADRILLA ALBAÑILERÍA, FORMADA POR OFICIAL 1ª Y PEÓN ESP. | 0.15 | 38.75 | 5.81 |
| TO01900 | h | OF. 1ª FONTANERO | 0.4 | 19.85 | 7.94 |
| IF25100 | u | SIFÓN BOTELLA INDIVIDUAL DIÁM. 43 mm | 1 | 2.66 | 2.66 |
| IF29100 | m | TUBO PVC DIÁM. 40x1,9 mm | 1.818 | 1.4 | 2.55 |
| WW00300 | u | MATERIAL COMPLEMENTARIO O PZAS. ESPECIALES | 2.5 | 0.55 | 1.38 |
| WW00400 | u | PEQUEÑO MATERIAL | 1 | 0.3 | 0.30 |
|  |  | Total |  |  | 20.64 |

**08FDP00091** u DESAGÜE DE INODORO VERTEDERO CON MANGUETÓN PVC 93 mm
Precio: 31.02
Desagüe de inodoro o vertedero, formado por manguetón de PVC de 93 mm de diámetro exterior y 3 mm de espesor, incluso conexiones, contratubo, uniones con piezas especiales, pequeño material y ayudas de albañilería; según CTE. Medida la cantidad ejecutada.

| Código | Ud | Descripción | Rendimiento | Precio | Importe |
|---|---|---|---|---|---|
| ATC00100 | h | CUADRILLA ALBAÑILERÍA, FORMADA POR OFICIAL 1ª Y PEÓN ESP. | 0.25 | 38.75 | 9.69 |
| TO01900 | h | OF. 1ª FONTANERO | 0.35 | 19.85 | 6.95 |
| IF22800 | m | MANGUETÓN PVC DIÁM. 93 mm | 1 | 11.33 | 11.33 |
| WW00300 | u | MATERIAL COMPLEMENTARIO O PZAS. ESPECIALES | 5 | 0.55 | 2.75 |
| WW00400 | u | PEQUEÑO MATERIAL | 1 | 0.3 | 0.30 |
|  |  | Total |  |  | 31.02 |

**08FDP00092** u DESAGÜE DE INODORO VERTEDERO CON MANGUETÓN PVC 113 mm
Precio: 33.73
Desagüe de inodoro o vertedero formado por manguetón de PVC de 113 mm de diámetro exterior y 3 mm de espesor, incluso conexiones, contratubo, uniones con piezas especiales, pequeño material y ayudas de albañilería; según CTE. Medida la cantidad ejecutada.

| Código | Ud | Descripción | Rendimiento | Precio | Importe |
|---|---|---|---|---|---|
| ATC00100 | h | CUADRILLA ALBAÑILERÍA, FORMADA POR OFICIAL 1ª Y PEÓN ESP. | 0.25 | 38.75 | 9.69 |
| TO01900 | h | OF. 1ª FONTANERO | 0.35 | 19.85 | 6.95 |
| IF22700 | m | MANGUETÓN PVC DIÁM. 113 mm | 1 | 13.49 | 13.49 |
| WW00300 | u | MATERIAL COMPLEMENTARIO O PZAS. ESPECIALES | 6 | 0.55 | 3.30 |
| WW00400 | u | PEQUEÑO MATERIAL | 1 | 0.3 | 0.30 |
|  |  | Total |  |  | 33.73 |

**08FDP00099** u DESAGÜE TANQUE CISTERNA ALTA CON PVC DIÁM. 32x2,4 mm
Precio: 12.63
Desagüe de tanque o cisterna alta formada por tubo de PVC de 32 mm de diámetro exterior y 2,4 mm de espesor, instalado desde la válvula hasta el inodoro, incluso conexiones, uniones con piezas especiales, pequeño material y ayudas de albañilería; según CTE. Medida la cantidad ejecutada.

| Código | Ud | Descripción | Rendimiento | Precio | Importe |
|---|---|---|---|---|---|
| ATC00100 | h | CUADRILLA ALBAÑILERÍA, FORMADA POR OFICIAL 1ª Y PEÓN ESP. | 0.15 | 38.75 | 5.81 |
| TO01900 | h | OF. 1ª FONTANERO | 0.2 | 19.85 | 3.97 |
| IF29000 | m | TUBO PVC DIÁM. 32x2,4 mm | 1.818 | 1.1 | 2.00 |
| WW00300 | u | MATERIAL COMPLEMENTARIO O PZAS. ESPECIALES | 1 | 0.55 | 0.55 |
| WW00400 | u | PEQUEÑO MATERIAL | 1 | 0.3 | 0.30 |
|  |  | Total |  |  | 12.63 |

**08FDP00101** u DESAGÜE LAVABO UN SENO CON PVC DIÁM. 32x2,4 mm
Precio: 18.98
Desagüe de lavabo de un seno formado por tubo con PVC de 32 mm de diámetro exterior y 2,4 mm de espesor, instalado desde la válvula hasta el bote sifónico, incluso conexiones, contratubo, uniones con piezas especiales, pequeño material y ayudas de albañilería; según CTE. Medida la cantidad ejecutada.

| Código | Ud | Descripción | Rendimiento | Precio | Importe |
|---|---|---|---|---|---|
| ATC00100 | h | CUADRILLA ALBAÑILERÍA, FORMADA POR OFICIAL 1ª Y PEÓN ESP. | 0.2 | 38.75 | 7.75 |
| TO01900 | h | OF. 1ª FONTANERO | 0.4 | 19.85 | 7.94 |
| IF29000 | m | TUBO PVC DIÁM. 32x2,4 mm | 1.818 | 1.1 | 2.00 |
| WW00300 | u | MATERIAL COMPLEMENTARIO O PZAS. ESPECIALES | 1.8 | 0.55 | 0.99 |
| WW00400 | u | PEQUEÑO MATERIAL | 1 | 0.3 | 0.30 |
|  |  | Total |  |  | 18.98 |

**08FDP00102** u DESAGÜE LAVABO UN SENO CON SIFÓN IND. CON PVC DIÁM. 32x2,4 mm
Precio: 21.34
Desagüe de lavabo de un seno con sifón individual formado por tubo y sifón de PVC de 32 mm de diámetro exterior y 2,4 mm de espesor, instalado desde la válvula hasta el manguetón o canalización de derivación, incluso conexiones, contratubo, uniones con piezas especiales, pequeño material y ayudas de albañilería; según CTE. Medida la cantidad ejecutada.

| Código | Ud | Descripción | Rendimiento | Precio | Importe |
|---|---|---|---|---|---|
| ATC00100 | h | CUADRILLA ALBAÑILERÍA, FORMADA POR OFICIAL 1ª Y PEÓN ESP. | 0.2 | 38.75 | 7.75 |
| TO01900 | h | OF. 1ª FONTANERO | 0.45 | 19.85 | 8.93 |
| IF25000 | u | SIFÓN BOTELLA INDIVIDUAL DIÁM. 35 mm | 1 | 1.37 | 1.37 |
| IF29000 | m | TUBO PVC DIÁM. 32x2,4 mm | 1.818 | 1.1 | 2.00 |
| WW00300 | u | MATERIAL COMPLEMENTARIO O PZAS. ESPECIALES | 1.8 | 0.55 | 0.99 |
| WW00400 | u | PEQUEÑO MATERIAL | 1 | 0.3 | 0.30 |
|  |  | Total |  |  | 21.34 |

**08FDP00111** u DESAGÜE LAVABO DOS SENOS, CON PVC DIÁM. 32x2,4 mm
Precio: 20.41
Desagüe de lavabo de dos senos formado por tubo de PVC de 32 mm de diámetro exterior y 2,4 mm de espesor, instalado desde la válvula hasta el bote sifónico, incluso conexiones, contratubo, uniones con piezas especiales, pequeño material y ayudas de albañilería; según CTE. Medida la cantidad ejecutada.

| Código | Ud | Descripción | Rendimiento | Precio | Importe |
|---|---|---|---|---|---|
| ATC00100 | h | CUADRILLA ALBAÑILERÍA, FORMADA POR OFICIAL 1ª Y PEÓN ESP. | 0.2 | 38.75 | 7.75 |
| TO01900 | h | OF. 1ª FONTANERO | 0.45 | 19.85 | 8.93 |
| IF29000 | m | TUBO PVC DIÁM. 32x2,4 mm | 2.121 | 1.1 | 2.33 |
| WW00300 | u | MATERIAL COMPLEMENTARIO O PZAS. ESPECIALES | 2 | 0.55 | 1.10 |
| WW00400 | u | PEQUEÑO MATERIAL | 1 | 0.3 | 0.30 |
|  |  | Total |  |  | 20.41 |

**08FDP00112** u DESAGÜE LAVABO DOS SENOS, CON SIFÓN IND. CON PVC DIÁM. 32x2,4 mm
Precio: 22.78
Desagüe de lavabo de dos senos con sifón individual, formado por tubo y sifón de PVC de 32 mm de diámetro exterior y 2,4 mm de espesor, instalado desde la válvula hasta el manguetón o canalización de derivación, incluso conexiones, contratubo, uniones con piezas especiales, pequeño material y ayudas de albañilería; según CTE. Medida la cantidad ejecutada.

| Código | Ud | Descripción | Rendimiento | Precio | Importe |
|---|---|---|---|---|---|
| ATC00100 | h | CUADRILLA ALBAÑILERÍA, FORMADA POR OFICIAL 1ª Y PEÓN ESP. | 0.2 | 38.75 | 7.75 |
| TO01900 | h | OF. 1ª FONTANERO | 0.5 | 19.85 | 9.93 |
| IF25000 | u | SIFÓN BOTELLA INDIVIDUAL DIÁM. 35 mm | 1 | 1.37 | 1.37 |
| IF29000 | m | TUBO PVC DIÁM. 32x2,4 mm | 2.121 | 1.1 | 2.33 |
| WW00300 | u | MATERIAL COMPLEMENTARIO O PZAS. ESPECIALES | 2 | 0.55 | 1.10 |
| WW00400 | u | PEQUEÑO MATERIAL | 1 | 0.3 | 0.30 |
|  |  | Total |  |  | 22.78 |

**08FDP00121** u DESAGÜE LAVADERO CON SIFÓN IND. CON PVC DIÁM. 40x1,9 mm
Precio: 20.88
Desagüe de lavadero con sifón individual, formado por tubo y sifón de PVC de 40 mm de diámetro exterior y 1,9 mm de espesor, instalado desde la válvula hasta el manguetón o canalización de derivación, incluso conexiones, contratubo, uniones con piezas especiales, pequeño material y ayudas de albañilería; según CTE. Medida la cantidad ejecutada.

| Código | Ud | Descripción | Rendimiento | Precio | Importe |
|---|---|---|---|---|---|
| ATC00100 | h | CUADRILLA ALBAÑILERÍA, FORMADA POR OFICIAL 1ª Y PEÓN ESP. | 0.2 | 38.75 | 7.75 |
| TO01900 | h | OF. 1ª FONTANERO | 0.35 | 19.85 | 6.95 |
| IF25100 | u | SIFÓN BOTELLA INDIVIDUAL DIÁM. 43 mm | 1 | 2.66 | 2.66 |
| IF29100 | m | TUBO PVC DIÁM. 40x1,9 mm | 1.515 | 1.4 | 2.12 |
| WW00300 | u | MATERIAL COMPLEMENTARIO O PZAS. ESPECIALES | 2 | 0.55 | 1.10 |
| WW00400 | u | PEQUEÑO MATERIAL | 1 | 0.3 | 0.30 |
|  |  | Total |  |  | 20.88 |

**08FDP00131** u DESAGÜE LAVADORA LAVAVAJILLAS CON SIFÓN IND. CON PVC DIÁM. 40x1,
Precio: 20.88
Desagüe de lavadora o lavavajillas con sifón individual, formado por tubo y sifón de PVC de 40 mm de diámetro exterior y 1,9 mm de espesor, instalado desde la válvula hasta el manguetón o canalización de derivación, incluso conexiones, contratubo, uniones con piezas especiales, pequeño material y ayudas de albañilería; según CTE. Medida la cantidad ejecutada.

| Código | Ud | Descripción | Rendimiento | Precio | Importe |
|---|---|---|---|---|---|
| ATC00100 | h | CUADRILLA ALBAÑILERÍA, FORMADA POR OFICIAL 1ª Y PEÓN ESP. | 0.2 | 38.75 | 7.75 |
| TO01900 | h | OF. 1ª FONTANERO | 0.35 | 19.85 | 6.95 |
| IF25100 | u | SIFÓN BOTELLA INDIVIDUAL DIÁM. 43 mm | 1 | 2.66 | 2.66 |
| IF29100 | m | TUBO PVC DIÁM. 40x1,9 mm | 1.515 | 1.4 | 2.12 |
| WW00300 | u | MATERIAL COMPLEMENTARIO O PZAS. ESPECIALES | 2 | 0.55 | 1.10 |
| WW00400 | u | PEQUEÑO MATERIAL | 1 | 0.3 | 0.30 |
|  |  | Total |  |  | 20.88 |

**08FDP00141** u DESAGÜE URINARIO DE PIE CON PVC DIÁM. 50x2,4 mm
Precio: 17.88
Desagüe de urinario de pie formado por tubo de PVC de 50 mm de diámetro exterior y 2,4 mm de espesor, instalado desde la válvula hasta el bote sifónico, incluso conexiones, contratubo, uniones con piezas especiales pequeño material y ayudas de albañilería; según CTE. Medida la cantidad ejecutada.

| Código | Ud | Descripción | Rendimiento | Precio | Importe |
|---|---|---|---|---|---|
| ATC00100 | h | CUADRILLA ALBAÑILERÍA, FORMADA POR OFICIAL 1ª Y PEÓN ESP. | 0.15 | 38.75 | 5.81 |
| TO01900 | h | OF. 1ª FONTANERO | 0.4 | 19.85 | 7.94 |
| IF29200 | m | TUBO PVC DIÁM. 50x2,4 mm | 1.515 | 1.8 | 2.73 |
| WW00300 | u | MATERIAL COMPLEMENTARIO O PZAS. ESPECIALES | 2 | 0.55 | 1.10 |
| WW00400 | u | PEQUEÑO MATERIAL | 1 | 0.3 | 0.30 |
|  |  | Total |  |  | 17.88 |

**08FDP00142** u DESAGÜE URINARIO DE PIE CON SIFÓN IND. CON PVC DIÁM. 50x2,4 mm
Precio: 21.71
Desagüe de urinario de pie con sifón individual, formado por tubo y sifón de PVC de 50 mm de diámetro exterior y 2,4 mm de espesor, instalado desde la válvula hasta el manguetón o canalización de derivación, incluso conexiones, contratubo, uniones con piezas especiales, pequeño material y ayudas de albañilería; según CTE. Medida la cantidad ejecutada.

| Código | Ud | Descripción | Rendimiento | Precio | Importe |
|---|---|---|---|---|---|
| ATC00100 | h | CUADRILLA ALBAÑILERÍA, FORMADA POR OFICIAL 1ª Y PEÓN ESP. | 0.15 | 38.75 | 5.81 |
| TO01900 | h | OF. 1ª FONTANERO | 0.45 | 19.85 | 8.93 |
| IF25200 | u | SIFÓN BOTELLA INDIVIDUAL DIAN. 53 mm | 1 | 2.84 | 2.84 |
| IF29200 | m | TUBO PVC DIÁM. 50x2,4 mm | 1.515 | 1.8 | 2.73 |
| WW00300 | u | MATERIAL COMPLEMENTARIO O PZAS. ESPECIALES | 2 | 0.55 | 1.10 |
| WW00400 | u | PEQUEÑO MATERIAL | 1 | 0.3 | 0.30 |
|  |  | Total |  |  | 21.71 |

**08FDP00151** u DESAGÜE URINARIO MURAL PARED CON PVC DIÁM. 50x2,4 mm
Precio: 20.36
Desagüe de urinario mural o de pared formado por tubo de PVC de 50 mm de diámetro exterior y 2,4 mm de espesor, instalado desde la válvula hasta el bote sifónico, incluso conexiones, contratubo, uniones con piezas especiales, pequeño material y ayudas de albañilería; según CTE. Medida la cantidad ejecutada.

| Código | Ud | Descripción | Rendimiento | Precio | Importe |
|---|---|---|---|---|---|
| ATC00100 | h | CUADRILLA ALBAÑILERÍA, FORMADA POR OFICIAL 1ª Y PEÓN ESP. | 0.2 | 38.75 | 7.75 |
| TO01900 | h | OF. 1ª FONTANERO | 0.4 | 19.85 | 7.94 |
| IF29200 | m | TUBO PVC DIÁM. 50x2,4 mm | 1.818 | 1.8 | 3.27 |
| WW00300 | u | MATERIAL COMPLEMENTARIO O PZAS. ESPECIALES | 2 | 0.55 | 1.10 |
| WW00400 | u | PEQUEÑO MATERIAL | 1 | 0.3 | 0.30 |
|  |  | Total |  |  | 20.36 |

**08FDP00152** u DESAGÜE URINARIO MURAL PARED CON SIFÓN IND. CON PVC DIÁM. 50x2,4
Precio: 24.19
Desagüe de urinario mural o de pared con sifón individual formado por tubo y sifón de PVC de 50 mm de diámetro exterior y 2,4 mm de espesor, instalado desde la válvula hasta el manguetón o canalización de derivación, incluso conexiones, contratubo, uniones con piezas especiales, pequeño material y ayudas de albañilería; según CTE. Medida la cantidad ejecutada.

| Código | Ud | Descripción | Rendimiento | Precio | Importe |
|---|---|---|---|---|---|
| ATC00100 | h | CUADRILLA ALBAÑILERÍA, FORMADA POR OFICIAL 1ª Y PEÓN ESP. | 0.2 | 38.75 | 7.75 |
| TO01900 | h | OF. 1ª FONTANERO | 0.45 | 19.85 | 8.93 |
| IF25200 | u | SIFÓN BOTELLA INDIVIDUAL DIAN. 53 mm | 1 | 2.84 | 2.84 |
| IF29200 | m | TUBO PVC DIÁM. 50x2,4 mm | 1.818 | 1.8 | 3.27 |
| WW00300 | u | MATERIAL COMPLEMENTARIO O PZAS. ESPECIALES | 2 | 0.55 | 1.10 |
| WW00400 | u | PEQUEÑO MATERIAL | 1 | 0.3 | 0.30 |
|  |  | Total |  |  | 24.19 |

###### 08FDW Varios

**08FDW00001** u DESAGÜE LAVABO UN SENO CON SIFON IND. LATÓN CROMADO
Precio: 31.8
Desagüe de lavabo de un seno con sifón individual, formado por tubo y sifón de botella de latón cromado de 40 mm diám., y tubo de PVC de 32 mm diám. exterior y 2,4 mm de espesor, instalado desde el sifón hasta el manguetón o canalización de derivación, incluso conexiones, uniones con piezas especiales, pequeño material y ayudas de albañilería. Medida la cantidad ejecutada.

| Código | Ud | Descripción | Rendimiento | Precio | Importe |
|---|---|---|---|---|---|
| ATC00100 | h | CUADRILLA ALBAÑILERÍA, FORMADA POR OFICIAL 1ª Y PEÓN ESP. | 0.2 | 38.75 | 7.75 |
| TO01900 | h | OF. 1ª FONTANERO | 0.45 | 19.85 | 8.93 |
| IF25300 | u | SIFÓN BOTELLA INDIVUDUAL LATÓN CROMADO 40 mm DIÁM. | 1 | 11.83 | 11.83 |
| IF29000 | m | TUBO PVC DIÁM. 32x2,4 mm | 1.818 | 1.1 | 2.00 |
| WW00300 | u | MATERIAL COMPLEMENTARIO O PZAS. ESPECIALES | 1.8 | 0.55 | 0.99 |
| WW00400 | u | PEQUEÑO MATERIAL | 1 | 0.3 | 0.30 |
|  |  | Total |  |  | 31.8 |

##### 08FF Canalizaciones agua fría (06/01/2008)

###### 08FFC Cobre

**08FFC90100** m CANALIZACIÓN COBRE, EMPOTRADA, 12 mm DIÁM.
Precio: 10.39
Canalización de cobre, empotrada, de 12 mm de diámetro exterior y 1 mm de espesor, incluso p.p. de enfundado corrugado de polietileno, piezas especiales, pequeño material y ayudas de albañilería; instalada según CTE. Medida la longitud ejecutada.

| Código | Ud | Descripción | Rendimiento | Precio | Importe |
|---|---|---|---|---|---|
| ATC00200 | h | CUADRILLA ALBAÑILERÍA, FORMADA POR OFICIAL 2ª Y PEÓN ESP. | 0.03 | 38.25 | 1.15 |
| TO01900 | h | OF. 1ª FONTANERO | 0.18 | 19.85 | 3.57 |
| IF27900 | m | TUBO COBRE DIÁM. 10/12 mm | 1.01 | 5.12 | 5.17 |
| IF92972 | m | TUBO CORRUGADO P/POLIETILENO DIÁM. 16 mm | 1.01 | 0.15 | 0.15 |
| WW00300 | u | MATERIAL COMPLEMENTARIO O PZAS. ESPECIALES | 0.25 | 0.55 | 0.14 |
| WW00400 | u | PEQUEÑO MATERIAL | 0.7 | 0.3 | 0.21 |
|  |  | Total |  |  | 10.39 |

**08FFC90102** m CANALIZACIÓN COBRE, EMPOTRADA, 15 mm DIÁM.
Precio: 10.67
Canalización de cobre, empotrada, de 15 mm de diámetro exterior y 1 mm de espesor, incluso p.p. de enfundado corrugado de polietileno, piezas especiales, pequeño material y ayudas de albañilería; instalada según CTE. Medida la longitud ejecutada

| Código | Ud | Descripción | Rendimiento | Precio | Importe |
|---|---|---|---|---|---|
| ATC00200 | h | CUADRILLA ALBAÑILERÍA, FORMADA POR OFICIAL 2ª Y PEÓN ESP. | 0.03 | 38.25 | 1.15 |
| TO01900 | h | OF. 1ª FONTANERO | 0.18 | 19.85 | 3.57 |
| IF28000 | m | TUBO COBRE DIÁM. 13/15 mm | 1 | 5.29 | 5.29 |
| IF92973 | m | TUBO CORRUGADO P/POLIETILENO DIÁM. 20 mm | 1.01 | 0.2 | 0.20 |
| WW00300 | u | MATERIAL COMPLEMENTARIO O PZAS. ESPECIALES | 0.45 | 0.55 | 0.25 |
| WW00400 | u | PEQUEÑO MATERIAL | 0.7 | 0.3 | 0.21 |
|  |  | Total |  |  | 10.67 |

**08FFC90103** m CANALIZACIÓN COBRE, EMPOTRADA, 18 mm DIÁM.
Precio: 11.17
Canalización de cobre, empotrada, de 18 mm de diámetro exterior y 1 mm de espesor, incluso p.p. de enfundado corrugado de polietileno, piezas especiales, pequeño material y ayudas de albañilería; instalada según CTE. Medida la longitud ejecutada

| Código | Ud | Descripción | Rendimiento | Precio | Importe |
|---|---|---|---|---|---|
| ATC00200 | h | CUADRILLA ALBAÑILERÍA, FORMADA POR OFICIAL 2ª Y PEÓN ESP. | 0.03 | 38.25 | 1.15 |
| TO01900 | h | OF. 1ª FONTANERO | 0.2 | 19.85 | 3.97 |
| IF28000 | m | TUBO COBRE DIÁM. 13/15 mm | 1.01 | 5.29 | 5.34 |
| IF92974 | m | TUBO CORRUGADO P/POLIETILENO DIÁM. 25 mm | 1.01 | 0.2 | 0.20 |
| WW00300 | u | MATERIAL COMPLEMENTARIO O PZAS. ESPECIALES | 0.55 | 0.55 | 0.30 |
| WW00400 | u | PEQUEÑO MATERIAL | 0.7 | 0.3 | 0.21 |
|  |  | Total |  |  | 11.17 |

**08FFC90104** m CANALIZACIÓN COBRE, EMPOTRADA, 22 mm DIÁM.
Precio: 14.15
Canalización de cobre, empotrada, de 22 mm de diámetro exterior y 1 mm de espesor, incluso p.p. de enfundado corrugado de polietileno, piezas especiales, pequeño material y ayudas de albañilería; instalada según CTE. Medida la longitud ejecutada

| Código | Ud | Descripción | Rendimiento | Precio | Importe |
|---|---|---|---|---|---|
| ATC00200 | h | CUADRILLA ALBAÑILERÍA, FORMADA POR OFICIAL 2ª Y PEÓN ESP. | 0.03 | 38.25 | 1.15 |
| TO01900 | h | OF. 1ª FONTANERO | 0.2 | 19.85 | 3.97 |
| IF28300 | m | TUBO COBRE DIÁM. 20/22 mm | 1.01 | 7.94 | 8.02 |
| IF92975 | m | TUBO CORRUGADO P/POLIETILENO DIÁM. 32 mm | 1.01 | 0.41 | 0.41 |
| WW00300 | u | MATERIAL COMPLEMENTARIO O PZAS. ESPECIALES | 0.7 | 0.55 | 0.39 |
| WW00400 | u | PEQUEÑO MATERIAL | 0.7 | 0.3 | 0.21 |
|  |  | Total |  |  | 14.15 |

**08FFC90105** m CANALIZACIÓN COBRE, EMPOTRADA, 28 mm DIÁM.
Precio: 16.27
Canalización de cobre, empotrada, de 28 mm de diámetro exterior y 1 mm de espesor, incluso p.p. de enfundado corrugado de polietileno, piezas especiales, pequeño material y ayudas de albañilería; instalada según CTE. Medida la longitud ejecutada

| Código | Ud | Descripción | Rendimiento | Precio | Importe |
|---|---|---|---|---|---|
| ATC00200 | h | CUADRILLA ALBAÑILERÍA, FORMADA POR OFICIAL 2ª Y PEÓN ESP. | 0.03 | 38.25 | 1.15 |
| TO01900 | h | OF. 1ª FONTANERO | 0.2 | 19.85 | 3.97 |
| IF28400 | m | TUBO COBRE DIÁM. 26/28 mm | 1.01 | 10.21 | 10.31 |
| IF92975 | m | TUBO CORRUGADO P/POLIETILENO DIÁM. 32 mm | 1.01 | 0.41 | 0.41 |
| WW00300 | u | MATERIAL COMPLEMENTARIO O PZAS. ESPECIALES | 0.4 | 0.55 | 0.22 |
| WW00400 | u | PEQUEÑO MATERIAL | 0.7 | 0.3 | 0.21 |
|  |  | Total |  |  | 16.27 |

**08FFC90121** m CANALIZACIÓN COBRE, SUPERFICIAL, 12 mm DIÁM.
Precio: 9.23
Canalización de cobre, superficial, de 12 mm de diámetro exterior y 1 mm de espesor, incluso p.p. de enfundado corrugado de polietileno, piezas especiales y pequeño material ; instalada según CTE. Medida la longitud ejecutada

| Código | Ud | Descripción | Rendimiento | Precio | Importe |
|---|---|---|---|---|---|
| TO01900 | h | OF. 1ª FONTANERO | 0.18 | 19.85 | 3.57 |
| IF27900 | m | TUBO COBRE DIÁM. 10/12 mm | 1.01 | 5.12 | 5.17 |
| IF92972 | m | TUBO CORRUGADO P/POLIETILENO DIÁM. 16 mm | 1.01 | 0.15 | 0.15 |
| WW00300 | u | MATERIAL COMPLEMENTARIO O PZAS. ESPECIALES | 0.25 | 0.55 | 0.14 |
| WW00400 | u | PEQUEÑO MATERIAL | 0.65 | 0.3 | 0.20 |
|  |  | Total |  |  | 9.23 |

**08FFC90122** m CANALIZACIÓN COBRE, SUPERFICIAL, 15 mm DIÁM.
Precio: 9.56
Canalización de cobre, superficial, de 15 mm de diámetro exterior y 1 mm de espesor, incluso p.p. de enfundado corrugado de polietileno, piezas especiales y pequeño material ; instalada según CTE. Medida la longitud ejecutada

| Código | Ud | Descripción | Rendimiento | Precio | Importe |
|---|---|---|---|---|---|
| TO01900 | h | OF. 1ª FONTANERO | 0.18 | 19.85 | 3.57 |
| IF28000 | m | TUBO COBRE DIÁM. 13/15 mm | 1.01 | 5.29 | 5.34 |
| IF92973 | m | TUBO CORRUGADO P/POLIETILENO DIÁM. 20 mm | 1.01 | 0.2 | 0.20 |
| WW00300 | u | MATERIAL COMPLEMENTARIO O PZAS. ESPECIALES | 0.45 | 0.55 | 0.25 |
| WW00400 | u | PEQUEÑO MATERIAL | 0.65 | 0.3 | 0.20 |
|  |  | Total |  |  | 9.56 |

**08FFC90123** m CANALIZACIÓN COBRE, SUPERFICIAL, 18 mm DIÁM.
Precio: 12.1
Canalización de cobre, superficial, de 18 mm de diámetro exterior y 1 mm de espesor, incluso p.p. de enfundado corrugado de polietileno, piezas especiales y pequeño material ; instalada según CTE. Medida la longitud ejecutada

| Código | Ud | Descripción | Rendimiento | Precio | Importe |
|---|---|---|---|---|---|
| TO01900 | h | OF. 1ª FONTANERO | 0.2 | 19.85 | 3.97 |
| IF28200 | m | TUBO COBRE DIÁM. 16/18 mm | 1.01 | 7.36 | 7.43 |
| IF92974 | m | TUBO CORRUGADO P/POLIETILENO DIÁM. 25 mm | 1.01 | 0.2 | 0.20 |
| WW00300 | u | MATERIAL COMPLEMENTARIO O PZAS. ESPECIALES | 0.55 | 0.55 | 0.30 |
| WW00400 | u | PEQUEÑO MATERIAL | 0.65 | 0.3 | 0.20 |
|  |  | Total |  |  | 12.1 |

**08FFC90124** m CANALIZACIÓN COBRE, SUPERFICIAL, 22 mm DIÁM.
Precio: 12.99
Canalización de cobre, superficial, de 22 mm de diámetro exterior y 1 mm de espesor, incluso p.p. de enfundado corrugado de polietileno, piezas especiales y pequeño material ; instalada según CTE. Medida la longitud ejecutada

| Código | Ud | Descripción | Rendimiento | Precio | Importe |
|---|---|---|---|---|---|
| TO01900 | h | OF. 1ª FONTANERO | 0.2 | 19.85 | 3.97 |
| IF28300 | m | TUBO COBRE DIÁM. 20/22 mm | 1.01 | 7.94 | 8.02 |
| IF92975 | m | TUBO CORRUGADO P/POLIETILENO DIÁM. 32 mm | 1.01 | 0.41 | 0.41 |
| WW00300 | u | MATERIAL COMPLEMENTARIO O PZAS. ESPECIALES | 0.7 | 0.55 | 0.39 |
| WW00400 | u | PEQUEÑO MATERIAL | 0.65 | 0.3 | 0.20 |
|  |  | Total |  |  | 12.99 |

**08FFC90125** m CANALIZACIÓN COBRE, SUPERFICIAL, 28 mm DIÁM.
Precio: 15.36
Canalización de cobre, superficial, de 28 mm de diámetro exterior y 1 mm de espesor, incluso p.p. de enfundado corrugado de polietileno, piezas especiales y pequeño material ; instalada según CTE. Medida la longitud ejecutada

| Código | Ud | Descripción | Rendimiento | Precio | Importe |
|---|---|---|---|---|---|
| TO01900 | h | OF. 1ª FONTANERO | 0.2 | 19.85 | 3.97 |
| IF28400 | m | TUBO COBRE DIÁM. 26/28 mm | 1.01 | 10.21 | 10.31 |
| IF92975 | m | TUBO CORRUGADO P/POLIETILENO DIÁM. 32 mm | 1.01 | 0.41 | 0.41 |
| WW00300 | u | MATERIAL COMPLEMENTARIO O PZAS. ESPECIALES | 0.85 | 0.55 | 0.47 |
| WW00400 | u | PEQUEÑO MATERIAL | 0.65 | 0.3 | 0.20 |
|  |  | Total |  |  | 15.36 |

###### 08FFE Piezas especiales (06/01/2008)

###### 08FFG Galvanizado

**08FFG00001** m CANALIZACIÓN ACERO GALVANIZADO, EMPOTRADA 3/4" DIÁM.
Precio: 10.39
Canalización de acero galvanizado, empotrada, de 20 mm (3/4") de diámetro exterior y 2,65 mm de espesor, incluso p.p. de uniones, piezas especiales, pequeño material y ayudas de albañilería; construida según CTE. Medida la longitud ejecutada.

| Código | Ud | Descripción | Rendimiento | Precio | Importe |
|---|---|---|---|---|---|
| ATC00200 | h | CUADRILLA ALBAÑILERÍA, FORMADA POR OFICIAL 2ª Y PEÓN ESP. | 0.048 | 38.25 | 1.84 |
| TO01900 | h | OF. 1ª FONTANERO | 0.11 | 19.85 | 2.18 |
| IF27000 | m | TUBO ACERO GALVANIZADO DIÁM. 3/4" | 1.01 | 5.09 | 5.14 |
| WW00300 | u | MATERIAL COMPLEMENTARIO O PZAS. ESPECIALES | 1.8 | 0.55 | 0.99 |
| WW00400 | u | PEQUEÑO MATERIAL | 0.8 | 0.3 | 0.24 |
|  |  | Total |  |  | 10.39 |

**08FFG00002** m CANALIZACIÓN ACERO GALVANIZADO, EMPOTRADA 1" DIÁM.
Precio: 11.65
Canalización de acero galvanizado, empotrada, de 25 mm (1") de diámetro exterior y 2,65 mm de espesor, incluso p.p. de uniones, piezas especiales, pequeño material y ayudas de albañilería; construida según CTE. Medida la longitud ejecutada.

| Código | Ud | Descripción | Rendimiento | Precio | Importe |
|---|---|---|---|---|---|
| ATC00200 | h | CUADRILLA ALBAÑILERÍA, FORMADA POR OFICIAL 2ª Y PEÓN ESP. | 0.048 | 38.25 | 1.84 |
| TO01900 | h | OF. 1ª FONTANERO | 0.12 | 19.85 | 2.38 |
| IF27100 | m | TUBO ACERO GALVANIZADO DIÁM. 1" | 1.01 | 6.14 | 6.20 |
| WW00300 | u | MATERIAL COMPLEMENTARIO O PZAS. ESPECIALES | 1.8 | 0.55 | 0.99 |
| WW00400 | u | PEQUEÑO MATERIAL | 0.8 | 0.3 | 0.24 |
|  |  | Total |  |  | 11.65 |

**08FFG00003** m CANALIZACIÓN ACERO GALVANIZADO, EMPOTRADA 1 1/4" DIÁM.
Precio: 13.28
Canalización de acero galvanizado, empotrada, de 32 mm (1 1/4") de diámetro exterior y 3,25 de espesor, incluso p.p. de uniones, piezas especiales, pequeño material y ayudas de albañilería; construida según CTE. Medida la longitud ejecutada.

| Código | Ud | Descripción | Rendimiento | Precio | Importe |
|---|---|---|---|---|---|
| ATC00200 | h | CUADRILLA ALBAÑILERÍA, FORMADA POR OFICIAL 2ª Y PEÓN ESP. | 0.048 | 38.25 | 1.84 |
| TO01900 | h | OF. 1ª FONTANERO | 0.12 | 19.85 | 2.38 |
| IF27200 | m | TUBO ACERO GALVANIZADO DIÁM. 1 1/4" | 1.01 | 7.75 | 7.83 |
| WW00300 | u | MATERIAL COMPLEMENTARIO O PZAS. ESPECIALES | 1.8 | 0.55 | 0.99 |
| WW00400 | u | PEQUEÑO MATERIAL | 0.8 | 0.3 | 0.24 |
|  |  | Total |  |  | 13.28 |

**08FFG00004** m CANALIZACIÓN ACERO GALVANIZADO, EMPOTRADA 1 1/2" DIÁM.
Precio: 15.11
Canalización de acero galvanizado, empotrada, de 40 mm 1 1/2" de diámetro exterior y 3,25 mm de espesor, incluso p.p. de uniones, piezas especiales, pequeño material y ayudas de albañilería; construida según CTE. Medida la longitud ejecutada.

| Código | Ud | Descripción | Rendimiento | Precio | Importe |
|---|---|---|---|---|---|
| ATC00200 | h | CUADRILLA ALBAÑILERÍA, FORMADA POR OFICIAL 2ª Y PEÓN ESP. | 0.06 | 38.25 | 2.30 |
| TO01900 | h | OF. 1ª FONTANERO | 0.12 | 19.85 | 2.38 |
| IF27300 | m | TUBO ACERO GALVANIZADO DIÁM. 1 1/2" | 1.01 | 8.83 | 8.92 |
| WW00300 | u | MATERIAL COMPLEMENTARIO O PZAS. ESPECIALES | 2.2 | 0.55 | 1.21 |
| WW00400 | u | PEQUEÑO MATERIAL | 1 | 0.3 | 0.30 |
|  |  | Total |  |  | 15.11 |

**08FFG00005** m CANALIZACIÓN ACERO GALVANIZADO, EMPOTRADA 2" DIÁM.
Precio: 18.31
Canalización de acero galvanizado, empotrada, de 50 mm (2") de diámetro exterior y 3,25 mm de espesor, incluso p.p. de uniones, piezas especiales, pequeño material y ayudas de albañilería; construida según CTE. Medida la longitud ejecutada.

| Código | Ud | Descripción | Rendimiento | Precio | Importe |
|---|---|---|---|---|---|
| ATC00200 | h | CUADRILLA ALBAÑILERÍA, FORMADA POR OFICIAL 2ª Y PEÓN ESP. | 0.072 | 38.25 | 2.75 |
| TO01900 | h | OF. 1ª FONTANERO | 0.15 | 19.85 | 2.98 |
| IF27400 | m | TUBO ACERO GALVANIZADO DIÁM. 2" | 1.01 | 10.96 | 11.07 |
| WW00300 | u | MATERIAL COMPLEMENTARIO O PZAS. ESPECIALES | 2.2 | 0.55 | 1.21 |
| WW00400 | u | PEQUEÑO MATERIAL | 1 | 0.3 | 0.30 |
|  |  | Total |  |  | 18.31 |

**08FFG00006** m CANALIZACIÓN ACERO GALVANIZADO, EMPOTRADA 2 1/4" DIÁM.
Precio: 22.87
Canalización de acero galvanizado, empotrada, de 56 mm (2 1/4") de diámetro exterior y 3,65 mm de espesor, incluso p.p. de uniones, piezas especiales, pequeño material y ayudas de albañilería; construida según CTE. Medida la longitud ejecutada.

| Código | Ud | Descripción | Rendimiento | Precio | Importe |
|---|---|---|---|---|---|
| ATC00200 | h | CUADRILLA ALBAÑILERÍA, FORMADA POR OFICIAL 2ª Y PEÓN ESP. | 0.072 | 38.25 | 2.75 |
| TO01900 | h | OF. 1ª FONTANERO | 0.15 | 19.85 | 2.98 |
| IF27500 | m | TUBO ACERO GALVANIZADO DIÁM. 2 1/4" | 1.01 | 15.36 | 15.51 |
| WW00300 | u | MATERIAL COMPLEMENTARIO O PZAS. ESPECIALES | 2.3 | 0.55 | 1.27 |
| WW00400 | u | PEQUEÑO MATERIAL | 1.2 | 0.3 | 0.36 |
|  |  | Total |  |  | 22.87 |

###### 08FFP Plástico (23/02/2016)

**08FFP90010** m CANALIZACIÓN POLIETILENO RETICULADO, EMPOTRADA, DIÁM. 16x1,8 mm
Precio: 5.24
Canalización de polietileno retículado, empotrado, de 16 mm de diámetro exterior y 1,80 mm de espesor, apto uso alimentario, PN 10, incluso p.p. de enfundado de protección, piezas especiales, pequeño material y ayudas de albañilería; instalada según CTE. Medida la longitud ejecutada.

| Código | Ud | Descripción | Rendimiento | Precio | Importe |
|---|---|---|---|---|---|
| ATC00200 | h | CUADRILLA ALBAÑILERÍA, FORMADA POR OFICIAL 2ª Y PEÓN ESP. | 0.03 | 38.25 | 1.15 |
| TO01900 | h | OF. 1ª FONTANERO | 0.06 | 19.85 | 1.19 |
| IF92950 | m | TUBO POLIETILENO RETICULADO DIÁM. 16x1,8 mm | 1.01 | 0.99 | 1.00 |
| IF92974 | m | TUBO CORRUGADO P/POLIETILENO DIÁM. 25 mm | 1.01 | 0.2 | 0.20 |
| WW00300 | u | MATERIAL COMPLEMENTARIO O PZAS. ESPECIALES | 2.7 | 0.55 | 1.49 |
| WW00400 | u | PEQUEÑO MATERIAL | 0.7 | 0.3 | 0.21 |
|  |  | Total |  |  | 5.24 |

**08FFP90020** m CANALIZACIÓN POLIETILENO RETICULADO, EMPOTRADA, DIÁM. 20x1,9 mm
Precio: 5.84
Canalización de polietileno retículado, empotrado, de 20 mm de diámetro exterior y 1,90 mm de espesor, apto uso alimentario, PN 10, incluso p.p. de enfundado de protección, piezas especiales, pequeño material y ayudas de albañilería; instalada según CTE. Medida la longitud ejecutada.

| Código | Ud | Descripción | Rendimiento | Precio | Importe |
|---|---|---|---|---|---|
| ATC00200 | h | CUADRILLA ALBAÑILERÍA, FORMADA POR OFICIAL 2ª Y PEÓN ESP. | 0.03 | 38.25 | 1.15 |
| TO01900 | h | OF. 1ª FONTANERO | 0.06 | 19.85 | 1.19 |
| IF92951 | m | TUBO POLIETILENO RETICULADO DIÁM. 20x1,9 mm | 1.01 | 1.4 | 1.41 |
| IF92974 | m | TUBO CORRUGADO P/POLIETILENO DIÁM. 25 mm | 1.01 | 0.2 | 0.20 |
| WW00300 | u | MATERIAL COMPLEMENTARIO O PZAS. ESPECIALES | 3.05 | 0.55 | 1.68 |
| WW00400 | u | PEQUEÑO MATERIAL | 0.7 | 0.3 | 0.21 |
|  |  | Total |  |  | 5.84 |

**08FFP90030** m CANALIZACIÓN POLIETILENO RETICULADO, EMPOTRADA, DIÁM. 25x2,3 mm
Precio: 9.29
Canalización de polietileno retículado, empotrado, de 25 mm de diámetro exterior y 2,30 mm de espesor, apto uso alimentario, PN 10, incluso p.p. de enfundado de protección, piezas especiales, pequeño material y ayudas de albañilería; instalada según CTE. Medida la longitud ejecutada.

| Código | Ud | Descripción | Rendimiento | Precio | Importe |
|---|---|---|---|---|---|
| ATC00200 | h | CUADRILLA ALBAÑILERÍA, FORMADA POR OFICIAL 2ª Y PEÓN ESP. | 0.035 | 38.25 | 1.34 |
| TO01900 | h | OF. 1ª FONTANERO | 0.07 | 19.85 | 1.39 |
| IF92952 | m | TUBO POLIETILENO RETICULADO DIÁM. 25x2,3 mm | 1.01 | 2.2 | 2.22 |
| IF92976 | m | TUBO CORRUGADO P/POLIETILENO DIÁM. 40 mm | 1.01 | 0.54 | 0.55 |
| WW00300 | u | MATERIAL COMPLEMENTARIO O PZAS. ESPECIALES | 6.5 | 0.55 | 3.58 |
| WW00400 | u | PEQUEÑO MATERIAL | 0.7 | 0.3 | 0.21 |
|  |  | Total |  |  | 9.29 |

**08FFP90040** m CANALIZACIÓN POLIETILENO RETICULADO, EMPOTRADA, DIÁM. 32x2,9 mm
Precio: 13.27
Canalización de polietileno retículado, empotrado, de 32 mm de diámetro exterior y 2,90 mm de espesor, apto uso alimentario, PN 10, incluso p.p. de enfundado de protección, piezas especiales, pequeño material y ayudas de albañilería; instalada según CTE. Medida la longitud ejecutada.

| Código | Ud | Descripción | Rendimiento | Precio | Importe |
|---|---|---|---|---|---|
| ATC00200 | h | CUADRILLA ALBAÑILERÍA, FORMADA POR OFICIAL 2ª Y PEÓN ESP. | 0.035 | 38.25 | 1.34 |
| TO01900 | h | OF. 1ª FONTANERO | 0.07 | 19.85 | 1.39 |
| IF92953 | m | TUBO POLIETILENO RETICULADO DIÁM. 32x2,9 mm | 1.01 | 3.63 | 3.67 |
| IF92976 | m | TUBO CORRUGADO P/POLIETILENO DIÁM. 40 mm | 1.01 | 0.54 | 0.55 |
| WW00300 | u | MATERIAL COMPLEMENTARIO O PZAS. ESPECIALES | 11.1 | 0.55 | 6.11 |
| WW00400 | u | PEQUEÑO MATERIAL | 0.7 | 0.3 | 0.21 |
|  |  | Total |  |  | 13.27 |

**08FFP90100** m CANALIZACIÓN POLIETILENO PE, ENTERRADA, DIÁM. 20x2 mm
Precio: 5.18
Canalización de polietileno PE de alta densidad con uniones mecánicas, empotrada, de 20 mm de diámetro exterior y 2 mm de espesor, apto uso alimentario, PN 10, incluso p.p. piezas especiales, pequeño material y ayudas de albañilería; instalada según CTE. Medida la longitud ejecutada.

| Código | Ud | Descripción | Rendimiento | Precio | Importe |
|---|---|---|---|---|---|
| ATC00200 | h | CUADRILLA ALBAÑILERÍA, FORMADA POR OFICIAL 2ª Y PEÓN ESP. | 0.03 | 38.25 | 1.15 |
| TO01900 | h | OF. 1ª FONTANERO | 0.12 | 19.85 | 2.38 |
| IF92960 | m | TUBO POLIETILENO ALTA DENSIDAD UNIÓN MEC. DIÁM. 20x2 mm | 1.01 | 0.6 | 0.61 |
| IF92974 | m | TUBO CORRUGADO P/POLIETILENO DIÁM. 25 mm | 1.01 | 0.2 | 0.20 |
| WW00300 | u | MATERIAL COMPLEMENTARIO O PZAS. ESPECIALES | 1.15 | 0.55 | 0.63 |
| WW00400 | u | PEQUEÑO MATERIAL | 0.7 | 0.3 | 0.21 |
|  |  | Total |  |  | 5.18 |

**08FFP90110** m CANALIZACIÓN POLIETILENO PE, ENTERRADA, DIÁM. 25x2 mm
Precio: 5.79
Canalización de polietileno PE de alta densidad con uniones mecánicas, empotrada, de 25 mm de diámetro exterior y 2,0 mm de espesor, apto uso alimentario, PN 10, incluso p.p. piezas especiales, pequeño material y ayudas de albañilería; instalada según CTE. Medida la longitud ejecutada.

| Código | Ud | Descripción | Rendimiento | Precio | Importe |
|---|---|---|---|---|---|
| ATC00200 | h | CUADRILLA ALBAÑILERÍA, FORMADA POR OFICIAL 2ª Y PEÓN ESP. | 0.03 | 38.25 | 1.15 |
| TO01900 | h | OF. 1ª FONTANERO | 0.12 | 19.85 | 2.38 |
| IF92961 | m | TUBO POLIETILENO ALTA DENSIDAD UNIÓN MEC. DIÁM. 25x2 mm | 1.01 | 0.78 | 0.79 |
| IF92975 | m | TUBO CORRUGADO P/POLIETILENO DIÁM. 32 mm | 1.01 | 0.41 | 0.41 |
| WW00300 | u | MATERIAL COMPLEMENTARIO O PZAS. ESPECIALES | 1.55 | 0.55 | 0.85 |
| WW00400 | u | PEQUEÑO MATERIAL | 0.7 | 0.3 | 0.21 |
|  |  | Total |  |  | 5.79 |

**08FFP90120** m CANALIZACIÓN POLIETILENO PE, ENTERRADA, DIÁM. 32x2,4 mm
Precio: 6.63
Canalización de polietileno PE de alta densidad con uniones mecánicas, empotrada, de 32 mm de diámetro exterior y 2,4 mm de espesor, apto uso alimentario, PN 10, incluso p.p. piezas especiales, pequeño material y ayudas de albañilería; instalada según CTE. Medida la longitud ejecutada.

| Código | Ud | Descripción | Rendimiento | Precio | Importe |
|---|---|---|---|---|---|
| ATC00200 | h | CUADRILLA ALBAÑILERÍA, FORMADA POR OFICIAL 2ª Y PEÓN ESP. | 0.03 | 38.25 | 1.15 |
| TO01900 | h | OF. 1ª FONTANERO | 0.12 | 19.85 | 2.38 |
| IF92962 | m | TUBO POLIETILENO ALTA DENSIDAD UNIÓN MEC. DIÁM. 32x2,4 mm | 1.01 | 1.23 | 1.24 |
| IF92976 | m | TUBO CORRUGADO P/POLIETILENO DIÁM. 40 mm | 1.01 | 0.54 | 0.55 |
| WW00300 | u | MATERIAL COMPLEMENTARIO O PZAS. ESPECIALES | 2 | 0.55 | 1.10 |
| WW00400 | u | PEQUEÑO MATERIAL | 0.7 | 0.3 | 0.21 |
|  |  | Total |  |  | 6.63 |

**08FFP90130** m CANALIZACIÓN POLIETILENO PE, ENTERRADA, DIÁM. 40x3 mm
Precio: 11.28
Canalización de polietileno PE de alta densidad con uniones mecánicas, empotrada, de 40 mm de diámetro exterior y 3,0 mm de espesor, apto uso alimentario, PN 10, incluso p.p. piezas especiales, pequeño material y ayudas de albañilería; instalada según CTE. Medida la longitud ejecutada.

| Código | Ud | Descripción | Rendimiento | Precio | Importe |
|---|---|---|---|---|---|
| ATC00200 | h | CUADRILLA ALBAÑILERÍA, FORMADA POR OFICIAL 2ª Y PEÓN ESP. | 0.045 | 38.25 | 1.72 |
| TO01900 | h | OF. 1ª FONTANERO | 0.25 | 19.85 | 4.96 |
| IF92963 | m | TUBO POLIETILENO ALTA DENSIDAD UNIÓN MEC. DIÁM. 40x3 mm | 1.01 | 1.97 | 1.99 |
| IF92977 | m | TUBO CORRUGADO P/POLIETILENO DIÁM. 50 mm | 1.01 | 0.85 | 0.86 |
| WW00300 | u | MATERIAL COMPLEMENTARIO O PZAS. ESPECIALES | 2.8 | 0.55 | 1.54 |
| WW00400 | u | PEQUEÑO MATERIAL | 0.7 | 0.3 | 0.21 |
|  |  | Total |  |  | 11.28 |

**08FFP90140** m CANALIZACIÓN POLIETILENO PE, ENTERRADA, DIÁM. 50x3,7 mm
Precio: 15.25
Canalización de polietileno PE de alta densidad con uniones mecánicas, empotrada, de 50 mm de diámetro exterior y 3,7 mm de espesor, apto uso alimentario, PN 10, incluso p.p. piezas especiales, pequeño material y ayudas de albañilería; instalada según CTE. Medida la longitud ejecutada.

| Código | Ud | Descripción | Rendimiento | Precio | Importe |
|---|---|---|---|---|---|
| ATC00200 | h | CUADRILLA ALBAÑILERÍA, FORMADA POR OFICIAL 2ª Y PEÓN ESP. | 0.045 | 38.25 | 1.72 |
| TO01900 | h | OF. 1ª FONTANERO | 0.25 | 19.85 | 4.96 |
| IF92964 | m | TUBO POLIETILENO ALTA DENSIDAD UNIÓN MEC. DIÁM. 50x3,7 mm | 1.01 | 3.05 | 3.08 |
| IF92978 | m | TUBO CORRUGADO P/POLIETILENO DIÁM. 63 mm | 1.01 | 1.06 | 1.07 |
| WW00300 | u | MATERIAL COMPLEMENTARIO O PZAS. ESPECIALES | 7.65 | 0.55 | 4.21 |
| WW00400 | u | PEQUEÑO MATERIAL | 0.7 | 0.3 | 0.21 |
|  |  | Total |  |  | 15.25 |

**08FFP90150** m CANALIZACIÓN POLIETILENO PE, ENTERRADA, DIÁM. 63x4,7 mm
Precio: 19.77
Canalización de polietileno PE de alta densidad con uniones mecánicas, empotrada, de 63 mm de diámetro exterior y 4,7 mm de espesor, apto uso alimentario, PN 10, incluso p.p. piezas especiales, pequeño material y ayudas de albañilería; instalada según CTE. Medida la longitud ejecutada.

| Código | Ud | Descripción | Rendimiento | Precio | Importe |
|---|---|---|---|---|---|
| ATC00200 | h | CUADRILLA ALBAÑILERÍA, FORMADA POR OFICIAL 2ª Y PEÓN ESP. | 0.05 | 38.25 | 1.91 |
| TO01900 | h | OF. 1ª FONTANERO | 0.25 | 19.85 | 4.96 |
| IF92965 | m | TUBO POLIETILENO ALTA DENSIDAD UNIÓN MEC. DIÁM. 63x4,7 mm | 1.01 | 4.82 | 4.87 |
| IF92979 | m | TUBO CORRUGADO P/POLIETILENO DIÁM. 75 mm | 1.01 | 1.46 | 1.47 |
| WW00300 | u | MATERIAL COMPLEMENTARIO O PZAS. ESPECIALES | 11.55 | 0.55 | 6.35 |
| WW00400 | u | PEQUEÑO MATERIAL | 0.7 | 0.3 | 0.21 |
|  |  | Total |  |  | 19.77 |

**08FFP90160** m CANALIZACIÓN POLIETILENO PE, ENTERRADA, DIÁM. 75x5,6 mm
Precio: 26.1
Canalización de polietileno PE de alta densidad con uniones mecánicas, empotrada, de 75 mm de diámetro exterior y 5,6 mm de espesor, apto uso alimentario, PN 10, incluso p.p. piezas especiales, pequeño material y ayudas de albañilería; instalada según CTE. Medida la longitud ejecutada.

| Código | Ud | Descripción | Rendimiento | Precio | Importe |
|---|---|---|---|---|---|
| ATC00200 | h | CUADRILLA ALBAÑILERÍA, FORMADA POR OFICIAL 2ª Y PEÓN ESP. | 0.05 | 38.25 | 1.91 |
| TO01900 | h | OF. 1ª FONTANERO | 0.25 | 19.85 | 4.96 |
| IF92966 | m | TUBO POLIETILENO ALTA DENSIDAD UNIÓN MEC. DIÁM. 75x5,6 mm | 1.01 | 6.73 | 6.80 |
| IF92979 | m | TUBO CORRUGADO P/POLIETILENO DIÁM. 75 mm | 1.01 | 1.46 | 1.47 |
| WW00300 | u | MATERIAL COMPLEMENTARIO O PZAS. ESPECIALES | 19.55 | 0.55 | 10.75 |
| WW00400 | u | PEQUEÑO MATERIAL | 0.7 | 0.3 | 0.21 |
|  |  | Total |  |  | 26.1 |

**08FFP90170** m CANALIZACIÓN POLIETILENO PE, ENTERRADA, DIÁM. 90x6,7 mm
Precio: 38.69
Canalización de polietileno PE de alta densidad con uniones mecánicas, empotrada, de 90 mm de diámetro exterior y 6,7 mm de espesor, apto uso alimentario, PN 10, incluso p.p. piezas especiales, pequeño material y ayudas de albañilería; instalada según CTE. Medida la longitud ejecutada.

| Código | Ud | Descripción | Rendimiento | Precio | Importe |
|---|---|---|---|---|---|
| ATC00200 | h | CUADRILLA ALBAÑILERÍA, FORMADA POR OFICIAL 2ª Y PEÓN ESP. | 0.06 | 38.25 | 2.30 |
| TO01900 | h | OF. 1ª FONTANERO | 0.3 | 19.85 | 5.96 |
| IF92967 | m | TUBO POLIETILENO ALTA DENSIDAD UNIÓN MEC. DIÁM. 90x6,7 mm | 1.01 | 9.76 | 9.86 |
| IF92980 | m | TUBO CORRUGADO P/POLIETILENO DIÁM. 125 mm | 1.01 | 3.2 | 3.23 |
| WW00300 | u | MATERIAL COMPLEMENTARIO O PZAS. ESPECIALES | 31.15 | 0.55 | 17.13 |
| WW00400 | u | PEQUEÑO MATERIAL | 0.7 | 0.3 | 0.21 |
|  |  | Total |  |  | 38.69 |

**08FFP90200** m CANALIZACIÓN MULTICAPA PERT, EMPOTRADO, DIÁM. 16x2 mm
Precio: 6.4
Canalización multicapa, formada por: polietileno reticulado resistente a la temperatura, empotrado, de 16 mm de diámetro exterior y 2 mm de espesor, apto uso alimentario, PN 10 y resistente al agua caliente sanitaria, incluso p.p. de enfundado de protección, piezas especiales, pequeño material y ayudas de albañilería; instalada según CTE. Medida la longitud ejecutada

| Código | Ud | Descripción | Rendimiento | Precio | Importe |
|---|---|---|---|---|---|
| ATC00200 | h | CUADRILLA ALBAÑILERÍA, FORMADA POR OFICIAL 2ª Y PEÓN ESP. | 0.03 | 38.25 | 1.15 |
| TO01900 | h | OF. 1ª FONTANERO | 0.06 | 19.85 | 1.19 |
| IF92973 | m | TUBO CORRUGADO P/POLIETILENO DIÁM. 20 mm | 1.01 | 0.2 | 0.20 |
| IF93101 | m | TUBO MULTICAPA PERT DIÁM. 16x2 mm | 1.01 | 1.45 | 1.46 |
| WW00300 | u | MATERIAL COMPLEMENTARIO O PZAS. ESPECIALES | 3.98 | 0.55 | 2.19 |
| WW00400 | u | PEQUEÑO MATERIAL | 0.7 | 0.3 | 0.21 |
|  |  | Total |  |  | 6.4 |

**08FFP90210** m CANALIZACIÓN MULTICAPA PERT, EMPOTRADO, DIÁM. 18x2 mm
Precio: 6.82
Canalización multicapa formada por: polietileno reticulado resistente a la temperatura, empotrado, de 18 mm de diámetro exterior y 2 mm de espesor, apto uso alimentario, PN 10 y resistente al agua caliente sanitaria, incluso p.p. de enfundado de protección, piezas especiales, pequeño material y ayudas de albañilería; instalada según CTE. Medida la longitud ejecutada.

| Código | Ud | Descripción | Rendimiento | Precio | Importe |
|---|---|---|---|---|---|
| ATC00200 | h | CUADRILLA ALBAÑILERÍA, FORMADA POR OFICIAL 2ª Y PEÓN ESP. | 0.03 | 38.25 | 1.15 |
| TO01900 | h | OF. 1ª FONTANERO | 0.06 | 19.85 | 1.19 |
| IF92974 | m | TUBO CORRUGADO P/POLIETILENO DIÁM. 25 mm | 1.01 | 0.2 | 0.20 |
| IF93102 | m | TUBO MULTICAPA PERT DIÁM. 18x2 mm | 1.01 | 1.7 | 1.72 |
| WW00300 | u | MATERIAL COMPLEMENTARIO O PZAS. ESPECIALES | 4.28 | 0.55 | 2.35 |
| WW00400 | u | PEQUEÑO MATERIAL | 0.7 | 0.3 | 0.21 |
|  |  | Total |  |  | 6.82 |

**08FFP90220** m CANALIZACIÓN MULTICAPA PERT, EMPOTRADO, DIÁM. 20x2 mm
Precio: 7.95
Canalización multicapa formada por: polietileno reticulado resistente a la temperatura, empotrado, de 20 mm de diámetro exterior y 2 mm de espesor, apto uso alimentario, PN 10 y resistente al agua caliente sanitaria, incluso p.p. de enfundado de protección, piezas especiales, pequeño material y ayudas de albañilería; instalada según CTE. Medida la longitud ejecutada

| Código | Ud | Descripción | Rendimiento | Precio | Importe |
|---|---|---|---|---|---|
| ATC00200 | h | CUADRILLA ALBAÑILERÍA, FORMADA POR OFICIAL 2ª Y PEÓN ESP. | 0.03 | 38.25 | 1.15 |
| TO01900 | h | OF. 1ª FONTANERO | 0.06 | 19.85 | 1.19 |
| IF92974 | m | TUBO CORRUGADO P/POLIETILENO DIÁM. 25 mm | 1.01 | 0.2 | 0.20 |
| IF93103 | m | TUBO MULTICAPA PERT DIÁM. 20x2 mm | 1.01 | 2.2 | 2.22 |
| WW00300 | u | MATERIAL COMPLEMENTARIO O PZAS. ESPECIALES | 5.42 | 0.55 | 2.98 |
| WW00400 | u | PEQUEÑO MATERIAL | 0.7 | 0.3 | 0.21 |
|  |  | Total |  |  | 7.95 |

**08FFP90230** m CANALIZACIÓN MULTICAPA PERT, EMPOTRADO, DIÁM. 25x2,5 mm
Precio: 9.26
Canalización multicapa formada por: polietileno reticulado resistente a la temperatura, empotrado, de 25 mm de diámetro exterior y 2,5 mm de espesor, apto uso alimentario, PN 10 y resistente al agua caliente sanitaria, incluso p.p. de enfundado de protección, piezas especiales, pequeño material y ayudas de albañilería; instalada según CTE. Medida la longitud ejecutada

| Código | Ud | Descripción | Rendimiento | Precio | Importe |
|---|---|---|---|---|---|
| ATC00200 | h | CUADRILLA ALBAÑILERÍA, FORMADA POR OFICIAL 2ª Y PEÓN ESP. | 0.03 | 38.25 | 1.15 |
| TO01900 | h | OF. 1ª FONTANERO | 0.06 | 19.85 | 1.19 |
| IF92975 | m | TUBO CORRUGADO P/POLIETILENO DIÁM. 32 mm | 1.01 | 0.41 | 0.41 |
| IF93104 | m | TUBO MULTICAPA PERT DIÁM. 25x2,5 mm | 1.01 | 3.53 | 3.57 |
| WW00300 | u | MATERIAL COMPLEMENTARIO O PZAS. ESPECIALES | 4.96 | 0.55 | 2.73 |
| WW00400 | u | PEQUEÑO MATERIAL | 0.7 | 0.3 | 0.21 |
|  |  | Total |  |  | 9.26 |

**08FFP90240** m CANALIZACIÓN MULTICAPA PERT, EMPOTRADO, DIÁM. 32x3 mm
Precio: 12.3
Canalización multicapa formada por: polietileno reticulado resistente a la temperatura, empotrado, de 32 mm de diámetro exterior y 3 mm de espesor, apto uso alimentario, PN 10 y resistente al agua caliente sanitaria, incluso p.p. de enfundado de protección, piezas especiales, pequeño material y ayudas de albañilería; instalada según CTE. Medida la longitud ejecutada

| Código | Ud | Descripción | Rendimiento | Precio | Importe |
|---|---|---|---|---|---|
| ATC00200 | h | CUADRILLA ALBAÑILERÍA, FORMADA POR OFICIAL 2ª Y PEÓN ESP. | 0.035 | 38.25 | 1.34 |
| TO01900 | h | OF. 1ª FONTANERO | 0.065 | 19.85 | 1.29 |
| IF92976 | m | TUBO CORRUGADO P/POLIETILENO DIÁM. 40 mm | 1.01 | 0.54 | 0.55 |
| IF93105 | m | TUBO MULTICAPA PERT DIÁM. 32x3 mm | 1.01 | 5.5 | 5.56 |
| WW00300 | u | MATERIAL COMPLEMENTARIO O PZAS. ESPECIALES | 6.09 | 0.55 | 3.35 |
| WW00400 | u | PEQUEÑO MATERIAL | 0.7 | 0.3 | 0.21 |
|  |  | Total |  |  | 12.3 |

**08FFP90250** m CANALIZACIÓN MULTICAPA PERT, EMPOTRADO, DIÁM. 40x3,5 mm
Precio: 22.08
Canalización multicapa formada por: polietileno reticulado resistente a la temperatura, empotrado, de 40 mm de diámetro exterior y 3,5 mm de espesor, apto uso alimentario, PN 10 y resistente al agua caliente sanitaria, incluso p.p. de enfundado de protección, piezas especiales, pequeño material y ayudas de albañilería; instalada según CTE. Medida la longitud ejecutada

| Código | Ud | Descripción | Rendimiento | Precio | Importe |
|---|---|---|---|---|---|
| ATC00200 | h | CUADRILLA ALBAÑILERÍA, FORMADA POR OFICIAL 2ª Y PEÓN ESP. | 0.045 | 38.25 | 1.72 |
| TO01900 | h | OF. 1ª FONTANERO | 0.085 | 19.85 | 1.69 |
| IF92977 | m | TUBO CORRUGADO P/POLIETILENO DIÁM. 50 mm | 1.01 | 0.85 | 0.86 |
| IF93106 | m | TUBO MULTICAPA PERT DIÁM. 40x3,5 mm | 1.01 | 13.05 | 13.18 |
| WW00300 | u | MATERIAL COMPLEMENTARIO O PZAS. ESPECIALES | 8.03 | 0.55 | 4.42 |
| WW00400 | u | PEQUEÑO MATERIAL | 0.7 | 0.3 | 0.21 |
|  |  | Total |  |  | 22.08 |

**08FFP90260** m CANALIZACIÓN MULTICAPA PERT, EMPOTRADO, DIÁM. 50x4 mm
Precio: 31.53
Canalización multicapa formada por: polietileno reticulado resistente a la temperatura, empotrado, de 50 mm de diámetro exterior y 4 mm de espesor, apto uso alimentario, PN 10 y resistente al agua caliente sanitaria, incluso p.p. de enfundado de protección, piezas especiales, pequeño material y ayudas de albañilería; instalada según CTE. Medida la longitud ejecutada

| Código | Ud | Descripción | Rendimiento | Precio | Importe |
|---|---|---|---|---|---|
| ATC00200 | h | CUADRILLA ALBAÑILERÍA, FORMADA POR OFICIAL 2ª Y PEÓN ESP. | 0.045 | 38.25 | 1.72 |
| TO01900 | h | OF. 1ª FONTANERO | 0.085 | 19.85 | 1.69 |
| IF92978 | m | TUBO CORRUGADO P/POLIETILENO DIÁM. 63 mm | 1.01 | 1.06 | 1.07 |
| IF93107 | m | TUBO MULTICAPA PERT DIÁM. 50x4 mm | 1.01 | 20.48 | 20.68 |
| WW00300 | u | MATERIAL COMPLEMENTARIO O PZAS. ESPECIALES | 11.2 | 0.55 | 6.16 |
| WW00400 | u | PEQUEÑO MATERIAL | 0.7 | 0.3 | 0.21 |
|  |  | Total |  |  | 31.53 |

**08FFP90270** m CANALIZACIÓN MULTICAPA PERT, EMPOTRADO, DIÁM. 63x4,5 mm
Precio: 39.83
Canalización multicapa formada por: polietileno reticulado resistente a la temperatura, empotrado, de 63 mm de diámetro exterior y 4,5 mm de espesor, apto uso alimentario, PN 10 y resistente al agua caliente sanitaria, incluso p.p. de enfundado de protección, piezas especiales, pequeño material y ayudas de albañilería; instalada según CTE. Medida la longitud ejecutada

| Código | Ud | Descripción | Rendimiento | Precio | Importe |
|---|---|---|---|---|---|
| ATC00200 | h | CUADRILLA ALBAÑILERÍA, FORMADA POR OFICIAL 2ª Y PEÓN ESP. | 0.045 | 38.25 | 1.72 |
| TO01900 | h | OF. 1ª FONTANERO | 0.085 | 19.85 | 1.69 |
| IF92979 | m | TUBO CORRUGADO P/POLIETILENO DIÁM. 75 mm | 1.01 | 1.46 | 1.47 |
| IF93108 | m | TUBO MULTICAPA PERT DIÁM. 63x4,5 mm | 1.01 | 21.57 | 21.79 |
| WW00300 | u | MATERIAL COMPLEMENTARIO O PZAS. ESPECIALES | 23.54 | 0.55 | 12.95 |
| WW00400 | u | PEQUEÑO MATERIAL | 0.7 | 0.3 | 0.21 |
|  |  | Total |  |  | 39.83 |

**08FFP90300** m CANALIZACIÓN MULTICAPA PE-X, EMPOTRADA, DIÁM. 16x2 mm
Precio: 6.28
Canalización multicapa polietileno reticulado PE-X, empotrada, de 16 mm de diámetro exterior y 2 mm de espesor, apto uso alimentario, PN 10 y resistente al agua caliente sanitaria, incluso p.p. de enfundado de protección, piezas especiales, pequeño material y ayudas de albañilería; instalada según CTE. Medida la longitud ejecutada

| Código | Ud | Descripción | Rendimiento | Precio | Importe |
|---|---|---|---|---|---|
| ATC00200 | h | CUADRILLA ALBAÑILERÍA, FORMADA POR OFICIAL 2ª Y PEÓN ESP. | 0.03 | 38.25 | 1.15 |
| TO01900 | h | OF. 1ª FONTANERO | 0.06 | 19.85 | 1.19 |
| IF92974 | m | TUBO CORRUGADO P/POLIETILENO DIÁM. 25 mm | 1.01 | 0.2 | 0.20 |
| IF93001 | m | TUBO MULTICAPA PE-X DIÁM. 16x2 mm | 1.01 | 1.33 | 1.34 |
| WW00300 | u | MATERIAL COMPLEMENTARIO O PZAS. ESPECIALES | 3.98 | 0.55 | 2.19 |
| WW00400 | u | PEQUEÑO MATERIAL | 0.7 | 0.3 | 0.21 |
|  |  | Total |  |  | 6.28 |

**08FFP90310** m CANALIZACIÓN MULTICAPA PE-X, EMPOTRADA, DIÁM. 20x2 mm.
Precio: 7.84
Canalización multicapa polietileno reticulado PE-X, empotrada, de 20 mm de diámetro exterior y 2 mm de espesor, apto uso alimentario, PN 10 y resistente al agua caliente sanitaria, incluso p.p. de enfundado de protección, piezas especiales, pequeño material y ayudas de albañilería; instalada según CTE. Medida la longitud ejecutada

| Código | Ud | Descripción | Rendimiento | Precio | Importe |
|---|---|---|---|---|---|
| ATC00200 | h | CUADRILLA ALBAÑILERÍA, FORMADA POR OFICIAL 2ª Y PEÓN ESP. | 0.03 | 38.25 | 1.15 |
| TO01900 | h | OF. 1ª FONTANERO | 0.06 | 19.85 | 1.19 |
| IF92975 | m | TUBO CORRUGADO P/POLIETILENO DIÁM. 32 mm | 1.01 | 0.41 | 0.41 |
| IF93002 | m | TUBO MULTICAPA PE-X DIÁM. 20x2 mm | 1.01 | 1.88 | 1.90 |
| WW00300 | u | MATERIAL COMPLEMENTARIO O PZAS. ESPECIALES | 5.42 | 0.55 | 2.98 |
| WW00400 | u | PEQUEÑO MATERIAL | 0.7 | 0.3 | 0.21 |
|  |  | Total |  |  | 7.84 |

**08FFP90320** m CANALIZACIÓN MULTICAPA PE-X, EMPOTRADA, DIÁM. 25x2,5 mm
Precio: 9.28
Canalización multicapa polietileno reticulado PE-X, empotrada, de 25 mm de diámetro exterior y 2,5 mm de espesor, apto uso alimentario, PN 10 y resistente al agua caliente sanitaria, incluso p.p. de enfundado de protección, piezas especiales, pequeño material y ayudas de albañilería; instalada según CTE. Medida la longitud ejecutada

| Código | Ud | Descripción | Rendimiento | Precio | Importe |
|---|---|---|---|---|---|
| ATC00200 | h | CUADRILLA ALBAÑILERÍA, FORMADA POR OFICIAL 2ª Y PEÓN ESP. | 0.03 | 38.25 | 1.15 |
| TO01900 | h | OF. 1ª FONTANERO | 0.06 | 19.85 | 1.19 |
| IF92975 | m | TUBO CORRUGADO P/POLIETILENO DIÁM. 32 mm | 1.01 | 0.41 | 0.41 |
| IF93003 | m | TUBO MULTICAPA PE-X DIÁM. 25x2,5 mm | 1.01 | 3.55 | 3.59 |
| WW00300 | u | MATERIAL COMPLEMENTARIO O PZAS. ESPECIALES | 4.96 | 0.55 | 2.73 |
| WW00400 | u | PEQUEÑO MATERIAL | 0.7 | 0.3 | 0.21 |
|  |  | Total |  |  | 9.28 |

**08FFP90330** m CANALIZACIÓN MULTICAPA PE-X, EMPOTRADA, DIÁM. 32x3 mm
Precio: 12.26
Canalización multicapa polietileno reticulado PE-X, empotrada, de 32 mm de diámetro exterior y 3 mm de espesor, apto uso alimentario, PN 10 y resistente al agua caliente sanitaria, incluso p.p. de enfundado de protección, piezas especiales, pequeño material y ayudas de albañilería; instalada según CTE. Medida la longitud ejecutada

| Código | Ud | Descripción | Rendimiento | Precio | Importe |
|---|---|---|---|---|---|
| ATC00200 | h | CUADRILLA ALBAÑILERÍA, FORMADA POR OFICIAL 2ª Y PEÓN ESP. | 0.03 | 38.25 | 1.15 |
| TO01900 | h | OF. 1ª FONTANERO | 0.06 | 19.85 | 1.19 |
| IF92977 | m | TUBO CORRUGADO P/POLIETILENO DIÁM. 50 mm | 1.01 | 0.85 | 0.86 |
| IF93004 | m | TUBO MULTICAPA PE-X DIÁM. 32x3 mm | 1.01 | 5.45 | 5.50 |
| WW00300 | u | MATERIAL COMPLEMENTARIO O PZAS. ESPECIALES | 6.09 | 0.55 | 3.35 |
| WW00400 | u | PEQUEÑO MATERIAL | 0.7 | 0.3 | 0.21 |
|  |  | Total |  |  | 12.26 |

**08FFP90340** m CANALIZACIÓN MULTICAPA PE-X, EMPOTRADA, DIÁM. 40x3,5 mm
Precio: 17.14
Canalización multicapa polietileno reticulado PE-X, empotrada, de 40 mm de diámetro exterior y 3,5 mm de espesor, apto uso alimentario, PN 10 y resistente al agua caliente sanitaria, incluso p.p. de enfundado de protección, piezas especiales, pequeño material y ayudas de albañilería; instalada según CTE. Medida la longitud ejecutada

| Código | Ud | Descripción | Rendimiento | Precio | Importe |
|---|---|---|---|---|---|
| ATC00200 | h | CUADRILLA ALBAÑILERÍA, FORMADA POR OFICIAL 2ª Y PEÓN ESP. | 0.035 | 38.25 | 1.34 |
| TO01900 | h | OF. 1ª FONTANERO | 0.065 | 19.85 | 1.29 |
| IF92977 | m | TUBO CORRUGADO P/POLIETILENO DIÁM. 50 mm | 1.01 | 0.85 | 0.86 |
| IF93005 | m | TUBO MULTICAPA PE-X DIÁM. 40x3,5 mm | 1.01 | 8.93 | 9.02 |
| WW00300 | u | MATERIAL COMPLEMENTARIO O PZAS. ESPECIALES | 8.03 | 0.55 | 4.42 |
| WW00400 | u | PEQUEÑO MATERIAL | 0.7 | 0.3 | 0.21 |
|  |  | Total |  |  | 17.14 |

**08FFP90350** m CANALIZACIÓN MULTICAPAPE-X, EMPOTRADA, DIÁM. 50x4 mm
Precio: 23.54
Canalización multicapa polietileno reticulado PE-X, empotrada, de 50 mm de diámetro exterior y 4 mm de espesor, apto uso alimentario, PN 10 y resistente al agua caliente sanitaria, incluso p.p. de enfundado de protección, piezas especiales, pequeño material y ayudas de albañilería; instalada según CTE. Medida la longitud ejecutada

| Código | Ud | Descripción | Rendimiento | Precio | Importe |
|---|---|---|---|---|---|
| ATC00200 | h | CUADRILLA ALBAÑILERÍA, FORMADA POR OFICIAL 2ª Y PEÓN ESP. | 0.04 | 38.25 | 1.53 |
| TO01900 | h | OF. 1ª FONTANERO | 0.07 | 19.85 | 1.39 |
| IF92978 | m | TUBO CORRUGADO P/POLIETILENO DIÁM. 63 mm | 1.01 | 1.06 | 1.07 |
| IF93006 | m | TUBO MULTICAPA PE-X DIÁM. 50x4 mm | 1.01 | 13.05 | 13.18 |
| WW00300 | u | MATERIAL COMPLEMENTARIO O PZAS. ESPECIALES | 11.2 | 0.55 | 6.16 |
| WW00400 | u | PEQUEÑO MATERIAL | 0.7 | 0.3 | 0.21 |
|  |  | Total |  |  | 23.54 |

**08FFP90360** m CANALIZACIÓN MULTICAPA PE-X, EMPOTRADA, DIÁM. 63x4,5 mm
Precio: 35.55
Canalización multicapa polietileno reticulado PE-X, empotrada, de 63 mm de diámetro exterior y 4,5 mm de espesor, apto uso alimentario, PN 10 y resistente al agua caliente sanitaria, incluso p.p. de enfundado de protección, piezas especiales, pequeño material y ayudas de albañilería; instalada según CTE. Medida la longitud ejecutada

| Código | Ud | Descripción | Rendimiento | Precio | Importe |
|---|---|---|---|---|---|
| ATC00200 | h | CUADRILLA ALBAÑILERÍA, FORMADA POR OFICIAL 2ª Y PEÓN ESP. | 0.045 | 38.25 | 1.72 |
| TO01900 | h | OF. 1ª FONTANERO | 0.075 | 19.85 | 1.49 |
| IF93007 | m | TUBO MULTICAPA PE-X DIÁM. 63x4,5 mm | 1.01 | 18.99 | 19.18 |
| WW00300 | u | MATERIAL COMPLEMENTARIO O PZAS. ESPECIALES | 23.54 | 0.55 | 12.95 |
| WW00400 | u | PEQUEÑO MATERIAL | 0.7 | 0.3 | 0.21 |
|  |  | Total |  |  | 35.55 |

**08FFP90400** m CANALIZACIÓN POLIBUTILENO, EMPOTRADO, DIÁM. 16x1,8 mm
Precio: 6.51
Canalización de polibutileno, empotrado, de 16 mm de diámetro exterior y 1,8 mm de espesor, apto uso alimentario, PN 10 y resistente al agua caliente sanitaria, incluso p.p. de enfundado de protección, piezas especiales, pequeño material y ayudas de albañilería; instalada según CTE. Medida la longitud ejecutada

| Código | Ud | Descripción | Rendimiento | Precio | Importe |
|---|---|---|---|---|---|
| ATC00200 | h | CUADRILLA ALBAÑILERÍA, FORMADA POR OFICIAL 2ª Y PEÓN ESP. | 0.03 | 38.25 | 1.15 |
| TO01900 | h | OF. 1ª FONTANERO | 0.14 | 19.85 | 2.78 |
| IF92974 | m | TUBO CORRUGADO P/POLIETILENO DIÁM. 25 mm | 1.01 | 0.2 | 0.20 |
| IF92981 | m | TUBO POLIBUTILENO DIÁM. 16x1,8 mm | 1.01 | 1.51 | 1.53 |
| WW00300 | u | MATERIAL COMPLEMENTARIO O PZAS. ESPECIALES | 1.17 | 0.55 | 0.64 |
| WW00400 | u | PEQUEÑO MATERIAL | 0.7 | 0.3 | 0.21 |
|  |  | Total |  |  | 6.51 |

**08FFP90410** m CANALIZACIÓN POLIBUTILENO, EMPOTRADO, DIÁM. 20x1,9 mm
Precio: 8.33
Canalización de polibutileno, empotrado, de 20 mm de diámetro exterior y 1,9 mm de espesor, apto uso alimentario, PN 10 y resistente al agua caliente sanitaria, incluso p.p. de enfundado de protección, piezas especiales, pequeño material y ayudas de albañilería; instalada según CTE. Medida la longitud ejecutada

| Código | Ud | Descripción | Rendimiento | Precio | Importe |
|---|---|---|---|---|---|
| ATC00200 | h | CUADRILLA ALBAÑILERÍA, FORMADA POR OFICIAL 2ª Y PEÓN ESP. | 0.03 | 38.25 | 1.15 |
| TO01900 | h | OF. 1ª FONTANERO | 0.15 | 19.85 | 2.98 |
| IF92975 | m | TUBO CORRUGADO P/POLIETILENO DIÁM. 32 mm | 1.01 | 0.41 | 0.41 |
| IF92982 | m | TUBO POLIBUTILENO DIÁM. 20x1,9 mm | 1.01 | 2.42 | 2.44 |
| WW00300 | u | MATERIAL COMPLEMENTARIO O PZAS. ESPECIALES | 2.08 | 0.55 | 1.14 |
| WW00400 | u | PEQUEÑO MATERIAL | 0.7 | 0.3 | 0.21 |
|  |  | Total |  |  | 8.33 |

**08FFP90420** m CANALIZACIÓN POLIBUTILENO, EMPOTRADO, DIÁM. 25x2,3 mm
Precio: 9.34
Canalización de polibutileno, empotrado, de 25 mm de diámetro exterior y 2,3 mm de espesor, apto uso alimentario, PN 10 y resistente al agua caliente sanitaria, incluso p.p. de enfundado de protección, piezas especiales, pequeño material y ayudas de albañilería; instalada según CTE. Medida la longitud ejecutada

| Código | Ud | Descripción | Rendimiento | Precio | Importe |
|---|---|---|---|---|---|
| ATC00200 | h | CUADRILLA ALBAÑILERÍA, FORMADA POR OFICIAL 2ª Y PEÓN ESP. | 0.03 | 38.25 | 1.15 |
| TO01900 | h | OF. 1ª FONTANERO | 0.16 | 19.85 | 3.18 |
| IF92975 | m | TUBO CORRUGADO P/POLIETILENO DIÁM. 32 mm | 1.01 | 0.41 | 0.41 |
| IF92983 | m | TUBO POLIBUTILENO DIÁM. 25x2,3 mm | 1.01 | 3.18 | 3.21 |
| WW00300 | u | MATERIAL COMPLEMENTARIO O PZAS. ESPECIALES | 2.15 | 0.55 | 1.18 |
| WW00400 | u | PEQUEÑO MATERIAL | 0.7 | 0.3 | 0.21 |
|  |  | Total |  |  | 9.34 |

**08FFP90430** m CANALIZACIÓN POLIBUTILENO, EMPOTRADO, DIÁM. 32x2,9 mm
Precio: 12
Canalización de polibutileno, empotrado, de 32 mm de diámetro exterior y 2,9 mm de espesor, apto uso alimentario, PN 10 y resistente al agua caliente sanitaria, incluso p.p. de enfundado de protección, piezas especiales, pequeño material y ayudas de albañilería; instalada según CTE. Medida la longitud ejecutada

| Código | Ud | Descripción | Rendimiento | Precio | Importe |
|---|---|---|---|---|---|
| ATC00200 | h | CUADRILLA ALBAÑILERÍA, FORMADA POR OFICIAL 2ª Y PEÓN ESP. | 0.045 | 38.25 | 1.72 |
| TO01900 | h | OF. 1ª FONTANERO | 0.16 | 19.85 | 3.18 |
| IF92976 | m | TUBO CORRUGADO P/POLIETILENO DIÁM. 40 mm | 1.01 | 0.54 | 0.55 |
| IF92984 | m | TUBO POLIBUTILENO DIÁM. 32x2,9 mm | 1.01 | 5.11 | 5.16 |
| WW00300 | u | MATERIAL COMPLEMENTARIO O PZAS. ESPECIALES | 2.15 | 0.55 | 1.18 |
| WW00400 | u | PEQUEÑO MATERIAL | 0.7 | 0.3 | 0.21 |
|  |  | Total |  |  | 12 |

**08FFP90440** m CANALIZACIÓN POLIBUTILENO, EMPOTRADO, DIÁM. 40x3,7 mm
Precio: 15.66
Canalización de polibutileno, empotrado, de 40 mm de diámetro exterior y 3,70 mm de espesor, apto uso alimentario, PN 10 y resistente al agua caliente sanitaria, incluso p.p. de enfundado de protección, piezas especiales, pequeño material y ayudas de albañilería; instalada según CTE. Medida la longitud ejecutada

| Código | Ud | Descripción | Rendimiento | Precio | Importe |
|---|---|---|---|---|---|
| ATC00200 | h | CUADRILLA ALBAÑILERÍA, FORMADA POR OFICIAL 2ª Y PEÓN ESP. | 0.045 | 38.25 | 1.72 |
| TO01900 | h | OF. 1ª FONTANERO | 0.16 | 19.85 | 3.18 |
| IF92977 | m | TUBO CORRUGADO P/POLIETILENO DIÁM. 50 mm | 1.01 | 0.85 | 0.86 |
| IF92985 | m | TUBO POLIBUTILENO DIÁM. 40x3,7 mm | 1.01 | 8.43 | 8.51 |
| WW00300 | u | MATERIAL COMPLEMENTARIO O PZAS. ESPECIALES | 2.15 | 0.55 | 1.18 |
| WW00400 | u | PEQUEÑO MATERIAL | 0.7 | 0.3 | 0.21 |
|  |  | Total |  |  | 15.66 |

**08FFP90500** m CANALIZACIÓN POLIPROPILENO, EMPOTRADO, DIÁM. 20x1,9 mm
Precio: 6.91
Canalización de polipropileno, empotrado, de 20 mm de diámetro exterior y 1,90 mm de espesor, apto uso alimentario, PN 10 y resistente al agua caliente sanitaria, incluso p.p. de enfundado de protección, piezas especiales, pequeño material y ayudas de albañilería; instalada según CTE. Medida la longitud ejecutada

| Código | Ud | Descripción | Rendimiento | Precio | Importe |
|---|---|---|---|---|---|
| ATC00200 | h | CUADRILLA ALBAÑILERÍA, FORMADA POR OFICIAL 2ª Y PEÓN ESP. | 0.03 | 38.25 | 1.15 |
| TO01900 | h | OF. 1ª FONTANERO | 0.19 | 19.85 | 3.77 |
| IF92975 | m | TUBO CORRUGADO P/POLIETILENO DIÁM. 32 mm | 1.01 | 0.41 | 0.41 |
| IF92990 | m | TUBO POLIPROPILENO DIÁM. 20x1,9 mm | 1.01 | 1.02 | 1.03 |
| WW00300 | u | MATERIAL COMPLEMENTARIO O PZAS. ESPECIALES | 0.62 | 0.55 | 0.34 |
| WW00400 | u | PEQUEÑO MATERIAL | 0.7 | 0.3 | 0.21 |
|  |  | Total |  |  | 6.91 |

**08FFP90510** m CANALIZACIÓN POLIPROPILENO, EMPOTRADO, DIÁM. 25x2,3 mm
Precio: 7.91
Canalización de polipropileno, empotrado, de 25 mm de diámetro exterior y 2,3 mm de espesor, apto uso alimentario, PN 10 y resistente al agua caliente sanitaria, incluso p.p. de enfundado de protección, piezas especiales, pequeño material y ayudas de albañilería; instalada según CTE. Medida la longitud ejecutada

| Código | Ud | Descripción | Rendimiento | Precio | Importe |
|---|---|---|---|---|---|
| ATC00200 | h | CUADRILLA ALBAÑILERÍA, FORMADA POR OFICIAL 2ª Y PEÓN ESP. | 0.03 | 38.25 | 1.15 |
| TO01900 | h | OF. 1ª FONTANERO | 0.19 | 19.85 | 3.77 |
| IF92975 | m | TUBO CORRUGADO P/POLIETILENO DIÁM. 32 mm | 1.01 | 0.41 | 0.41 |
| IF92991 | m | TUBO POLIPROPILENO DIÁM. 25x2,3 mm | 1.01 | 1.88 | 1.90 |
| WW00300 | u | MATERIAL COMPLEMENTARIO O PZAS. ESPECIALES | 0.85 | 0.55 | 0.47 |
| WW00400 | u | PEQUEÑO MATERIAL | 0.7 | 0.3 | 0.21 |
|  |  | Total |  |  | 7.91 |

**08FFP90520** m CANALIZACIÓN POLIPROPILENO, EMPOTRADO, DIÁM. 32x2,9 mm
Precio: 9.02
Canalización de polipropileno, empotrado, de 32 mm de diámetro exterior y 2,90 mm de espesor, apto uso alimentario, PN 10 y resistente al agua caliente sanitaria, incluso p.p. de enfundado de protección, piezas especiales, pequeño material y ayudas de albañilería; instalada según CTE. Medida la longitud ejecutada

| Código | Ud | Descripción | Rendimiento | Precio | Importe |
|---|---|---|---|---|---|
| ATC00200 | h | CUADRILLA ALBAÑILERÍA, FORMADA POR OFICIAL 2ª Y PEÓN ESP. | 0.03 | 38.25 | 1.15 |
| TO01900 | h | OF. 1ª FONTANERO | 0.19 | 19.85 | 3.77 |
| IF92976 | m | TUBO CORRUGADO P/POLIETILENO DIÁM. 40 mm | 1.01 | 0.54 | 0.55 |
| IF92992 | m | TUBO POLIPROPILENO DIÁM. 32x2,9 mm | 1.01 | 2.9 | 2.93 |
| WW00300 | u | MATERIAL COMPLEMENTARIO O PZAS. ESPECIALES | 0.75 | 0.55 | 0.41 |
| WW00400 | u | PEQUEÑO MATERIAL | 0.7 | 0.3 | 0.21 |
|  |  | Total |  |  | 9.02 |

**08FFP90530** m CANALIZACIÓN POLIPROPILENO, EMPOTRADO, DIÁM. 40x3,7 mm
Precio: 11.92
Canalización de polipropileno, empotrado, de 40 mm de diámetro exterior y 3,70 mm de espesor, apto uso alimentario, PN 10 y resistente al agua caliente sanitaria, incluso p.p. de enfundado de protección, piezas especiales, pequeño material y ayudas de albañilería; instalada según CTE. Medida la longitud ejecutada

| Código | Ud | Descripción | Rendimiento | Precio | Importe |
|---|---|---|---|---|---|
| ATC00200 | h | CUADRILLA ALBAÑILERÍA, FORMADA POR OFICIAL 2ª Y PEÓN ESP. | 0.03 | 38.25 | 1.15 |
| TO01900 | h | OF. 1ª FONTANERO | 0.22 | 19.85 | 4.37 |
| IF92977 | m | TUBO CORRUGADO P/POLIETILENO DIÁM. 50 mm | 1.01 | 0.85 | 0.86 |
| IF92993 | m | TUBO POLIPROPILENO DIÁM. 40x3,7 mm | 1.01 | 4.65 | 4.70 |
| WW00300 | u | MATERIAL COMPLEMENTARIO O PZAS. ESPECIALES | 1.15 | 0.55 | 0.63 |
| WW00400 | u | PEQUEÑO MATERIAL | 0.7 | 0.3 | 0.21 |
|  |  | Total |  |  | 11.92 |

**08FFP90540** m CANALIZACIÓN POLIPROPILENO, EMPOTRADO, DIÁM. 50x4,6 mm
Precio: 16.87
Canalización de polipropileno, empotrado, de 50 mm de diámetro exterior y 4,6 mm de espesor, apto uso alimentario, PN 10 y resistente al agua caliente sanitaria, incluso p.p. de enfundado de protección, piezas especiales, pequeño material y ayudas de albañilería; instalada según CTE. Medida la longitud ejecutada

| Código | Ud | Descripción | Rendimiento | Precio | Importe |
|---|---|---|---|---|---|
| ATC00200 | h | CUADRILLA ALBAÑILERÍA, FORMADA POR OFICIAL 2ª Y PEÓN ESP. | 0.045 | 38.25 | 1.72 |
| TO01900 | h | OF. 1ª FONTANERO | 0.28 | 19.85 | 5.56 |
| IF92978 | m | TUBO CORRUGADO P/POLIETILENO DIÁM. 63 mm | 1.01 | 1.06 | 1.07 |
| IF92994 | m | TUBO POLIPROPILENO DIÁM. 50x4,6 mm | 1.01 | 6.81 | 6.88 |
| WW00300 | u | MATERIAL COMPLEMENTARIO O PZAS. ESPECIALES | 2.6 | 0.55 | 1.43 |
| WW00400 | u | PEQUEÑO MATERIAL | 0.7 | 0.3 | 0.21 |
|  |  | Total |  |  | 16.87 |

**08FFP90550** m CANALIZACIÓN POLIPROPILENO, EMPOTRADO, DIÁM. 63x5,8 mm
Precio: 21.61
Canalización de polipropileno, empotrado, de 63 mm de diámetro exterior y 5,8 mm de espesor, apto uso alimentario, PN 10 y resistente al agua caliente sanitaria, incluso p.p. de enfundado de protección, piezas especiales, pequeño material y ayudas de albañilería; instalada según CTE. Medida la longitud ejecutada

| Código | Ud | Descripción | Rendimiento | Precio | Importe |
|---|---|---|---|---|---|
| ATC00200 | h | CUADRILLA ALBAÑILERÍA, FORMADA POR OFICIAL 2ª Y PEÓN ESP. | 0.045 | 38.25 | 1.72 |
| TO01900 | h | OF. 1ª FONTANERO | 0.28 | 19.85 | 5.56 |
| IF92979 | m | TUBO CORRUGADO P/POLIETILENO DIÁM. 75 mm | 1 | 1.46 | 1.46 |
| IF92995 | m | TUBO POLIPROPILENO DIÁM. 63x5,8 mm | 1.01 | 10.25 | 10.35 |
| WW00300 | u | MATERIAL COMPLEMENTARIO O PZAS. ESPECIALES | 4.2 | 0.55 | 2.31 |
| WW00400 | u | PEQUEÑO MATERIAL | 0.7 | 0.3 | 0.21 |
|  |  | Total |  |  | 21.61 |

**08FFP90560** m CANALIZACIÓN POLIPROPILENO, EMPOTRADO, DIÁM. 75x6,8 mm
Precio: 31.38
Canalización de polipropileno, empotrado, de 75 mm de diámetro exterior y 6,8 mm de espesor, apto uso alimentario, PN 10 y resistente al agua caliente sanitaria, incluso p.p. de enfundado de protección, piezas especiales, pequeño material y ayudas de albañilería; instalada según CTE. Medida la longitud ejecutada

| Código | Ud | Descripción | Rendimiento | Precio | Importe |
|---|---|---|---|---|---|
| ATC00200 | h | CUADRILLA ALBAÑILERÍA, FORMADA POR OFICIAL 2ª Y PEÓN ESP. | 0.05 | 38.25 | 1.91 |
| TO01900 | h | OF. 1ª FONTANERO | 0.3 | 19.85 | 5.96 |
| IF92980 | m | TUBO CORRUGADO P/POLIETILENO DIÁM. 125 mm | 1.01 | 3.2 | 3.23 |
| IF92996 | m | TUBO POLIPROPILENO DIÁM. 75x6,8 mm | 1.01 | 16.11 | 16.27 |
| WW00300 | u | MATERIAL COMPLEMENTARIO O PZAS. ESPECIALES | 6.9 | 0.55 | 3.80 |
| WW00400 | u | PEQUEÑO MATERIAL | 0.7 | 0.3 | 0.21 |
|  |  | Total |  |  | 31.38 |

**08FFP90570** m CANALIZACIÓN POLIPROPILENO, EMPOTRADO, DIÁM. 90x8,2 mm
Precio: 40.36
Canalización de polipropileno, empotrado, de 90 mm de diámetro exterior y 8,2 mm de espesor, apto uso alimentario, PN 10 y resistente al agua caliente sanitaria, incluso p.p. de enfundado de protección, piezas especiales, pequeño material y ayudas de albañilería; instalada según CTE. Medida la longitud ejecutada

| Código | Ud | Descripción | Rendimiento | Precio | Importe |
|---|---|---|---|---|---|
| ATC00200 | h | CUADRILLA ALBAÑILERÍA, FORMADA POR OFICIAL 2ª Y PEÓN ESP. | 0.05 | 38.25 | 1.91 |
| TO01900 | h | OF. 1ª FONTANERO | 0.3 | 19.85 | 5.96 |
| IF92980 | m | TUBO CORRUGADO P/POLIETILENO DIÁM. 125 mm | 1.01 | 3.2 | 3.23 |
| IF92997 | m | TUBO POLIPROPILENO DIÁM. 90x8,2 mm | 1.01 | 25 | 25.25 |
| WW00300 | u | MATERIAL COMPLEMENTARIO O PZAS. ESPECIALES | 6.9 | 0.55 | 3.80 |
| WW00400 | u | PEQUEÑO MATERIAL | 0.7 | 0.3 | 0.21 |
|  |  | Total |  |  | 40.36 |

**08FFP90580** m CANALIZACIÓN POLIPROPILENO, EMPOTRADO, DIÁM. 110x10 mm
Precio: 62.8
Canalización de polipropileno, empotrado, de 110 mm de diámetro exterior y 10 mm de espesor, apto uso alimentario, PN 10 y resistente al agua caliente sanitaria, incluso p.p. de enfundado de protección, piezas especiales, pequeño material y ayudas de albañilería; instalada según CTE. Medida la longitud ejecutada

| Código | Ud | Descripción | Rendimiento | Precio | Importe |
|---|---|---|---|---|---|
| ATC00200 | h | CUADRILLA ALBAÑILERÍA, FORMADA POR OFICIAL 2ª Y PEÓN ESP. | 0.06 | 38.25 | 2.30 |
| TO01900 | h | OF. 1ª FONTANERO | 0.45 | 19.85 | 8.93 |
| IF92980 | m | TUBO CORRUGADO P/POLIETILENO DIÁM. 125 mm | 1.01 | 3.2 | 3.23 |
| IF92998 | m | TUBO POLIPROPILENO DIÁM. 110x10 mm | 1.01 | 37.66 | 38.04 |
| WW00300 | u | MATERIAL COMPLEMENTARIO O PZAS. ESPECIALES | 18.35 | 0.55 | 10.09 |
| WW00400 | u | PEQUEÑO MATERIAL | 0.7 | 0.3 | 0.21 |
|  |  | Total |  |  | 62.8 |

**08FFP90590** m CANALIZACIÓN POLIPROPILENO, COLGADA, DIÁM. 20x1,9 mm
Precio: 4.04
Canalización de polipropileno, colgada de forjado, de 20 mm de diámetro exterior y 1,90 mm de espesor, apto uso alimentario y con tratamiento antimicrobiano, PN 10 y resistente al agua caliente sanitaria, incluso p.p. de soportes, piezas especiales, pequeño material y ayudas de albañilería; instalada según CTE. Medida la longitud ejecutada

| Código | Ud | Descripción | Rendimiento | Precio | Importe |
|---|---|---|---|---|---|
| TO01900 | h | OF. 1ª FONTANERO | 0.123 | 19.85 | 2.44 |
| IF92990 | m | TUBO POLIPROPILENO DIÁM. 20x1,9 mm | 1.01 | 1.02 | 1.03 |
| WW00300 | u | MATERIAL COMPLEMENTARIO O PZAS. ESPECIALES | 0.65 | 0.55 | 0.36 |
| WW00400 | u | PEQUEÑO MATERIAL | 0.7 | 0.3 | 0.21 |
|  |  | Total |  |  | 4.04 |

**08FFP90600** m CANALIZACIÓN POLIPROPILENO, COLGADA, DIÁM. 25x2,3 mm
Precio: 4.91
Canalización de polipropileno, colgada de forjado, de 25 mm de diámetro exterior y 2,30 mm de espesor, apto uso alimentario y con tratamiento antimicrobiano, PN 10 y resistente al agua caliente sanitaria, incluso p.p. de soportes, piezas especiales, pequeño material y ayudas de albañilería; instalada según CTE
Medida la longitud ejecutada

| Código | Ud | Descripción | Rendimiento | Precio | Importe |
|---|---|---|---|---|---|
| TO01900 | h | OF. 1ª FONTANERO | 0.123 | 19.85 | 2.44 |
| IF92991 | m | TUBO POLIPROPILENO DIÁM. 25x2,3 mm | 1.01 | 1.88 | 1.90 |
| WW00300 | u | MATERIAL COMPLEMENTARIO O PZAS. ESPECIALES | 0.65 | 0.55 | 0.36 |
| WW00400 | u | PEQUEÑO MATERIAL | 0.7 | 0.3 | 0.21 |
|  |  | Total |  |  | 4.91 |

**08FFP90610** m CANALIZACIÓN POLIPROPILENO, COLGADA, DIÁM. 32x2,9 mm
Precio: 5.94
Canalización de polipropileno, colgada de forjado, de 32 mm de diámetro exterior y 2,90 mm de espesor, apto uso alimentario y con tratamiento antimicrobiano, PN 10 y resistente al agua caliente sanitaria, incluso p.p. de soportes, piezas especiales, pequeño material y ayudas de albañilería; instalada según CTE.Medida la longitud ejecutada

| Código | Ud | Descripción | Rendimiento | Precio | Importe |
|---|---|---|---|---|---|
| TO01900 | h | OF. 1ª FONTANERO | 0.123 | 19.85 | 2.44 |
| IF92992 | m | TUBO POLIPROPILENO DIÁM. 32x2,9 mm | 1.01 | 2.9 | 2.93 |
| WW00300 | u | MATERIAL COMPLEMENTARIO O PZAS. ESPECIALES | 0.65 | 0.55 | 0.36 |
| WW00400 | u | PEQUEÑO MATERIAL | 0.7 | 0.3 | 0.21 |
|  |  | Total |  |  | 5.94 |

**08FFP90615** m CANALIZACIÓN POLIPROPILENO, COLGADA, DIÁM. 40x3,7 mm
Precio: 7.85
Canalización de polipropileno, colgada de forjado, de 40 mm de diámetro exterior y 3,7 mm de espesor, apto uso alimentario y con tratamiento antimicrobiano, PN 10 y resistente al agua caliente sanitaria, incluso p.p. de soportes, piezas especiales, pequeño material y ayudas de albañilería; instalada según CTE.Medida la longitud ejecutada

| Código | Ud | Descripción | Rendimiento | Precio | Importe |
|---|---|---|---|---|---|
| TO01900 | h | OF. 1ª FONTANERO | 0.13 | 19.85 | 2.58 |
| IF92993 | m | TUBO POLIPROPILENO DIÁM. 40x3,7 mm | 1.01 | 4.65 | 4.70 |
| WW00300 | u | MATERIAL COMPLEMENTARIO O PZAS. ESPECIALES | 0.65 | 0.55 | 0.36 |
| WW00400 | u | PEQUEÑO MATERIAL | 0.7 | 0.3 | 0.21 |
|  |  | Total |  |  | 7.85 |

**08FFP90620** m CANALIZACIÓN POLIPROPILENO, COLGADA, DIÁM. 50x4,6 mm
Precio: 10.17
Canalización de polipropileno, colgada de forjado, de 50 mm de diámetro exterior y 4,6 mm de espesor, apto uso alimentario y con tratamiento antimicrobiano, PN 10 y resistente al agua caliente sanitaria, incluso p.p. de soportes, piezas especiales, pequeño material y ayudas de albañilería; instalada según CTE.Medida la longitud ejecutada

| Código | Ud | Descripción | Rendimiento | Precio | Importe |
|---|---|---|---|---|---|
| TO01900 | h | OF. 1ª FONTANERO | 0.137 | 19.85 | 2.72 |
| IF92994 | m | TUBO POLIPROPILENO DIÁM. 50x4,6 mm | 1.01 | 6.81 | 6.88 |
| WW00300 | u | MATERIAL COMPLEMENTARIO O PZAS. ESPECIALES | 0.65 | 0.55 | 0.36 |
| WW00400 | u | PEQUEÑO MATERIAL | 0.7 | 0.3 | 0.21 |
|  |  | Total |  |  | 10.17 |

**08FFP90630** m CANALIZACIÓN POLIPROPILENO, COLGADA, DIÁM. 63x5,8 mm
Precio: 13.64
Canalización de polipropileno, colgada de forjado, de 63 mm de diámetro exterior y 5,8 mm de espesor, apto uso alimentario y con tratamiento antimicrobiano, PN 10 y resistente al agua caliente sanitaria, incluso p.p. de soportes, piezas especiales, pequeño material y ayudas de albañilería; instalada según CTE.Medida la longitud ejecutada

| Código | Ud | Descripción | Rendimiento | Precio | Importe |
|---|---|---|---|---|---|
| TO01900 | h | OF. 1ª FONTANERO | 0.137 | 19.85 | 2.72 |
| IF92995 | m | TUBO POLIPROPILENO DIÁM. 63x5,8 mm | 1.01 | 10.25 | 10.35 |
| WW00300 | u | MATERIAL COMPLEMENTARIO O PZAS. ESPECIALES | 0.65 | 0.55 | 0.36 |
| WW00400 | u | PEQUEÑO MATERIAL | 0.7 | 0.3 | 0.21 |
|  |  | Total |  |  | 13.64 |

**08FFP90640** m CANALIZACIÓN POLIPROPILENO, COLGADA, DIÁM. 75x6,8 mm
Precio: 19.56
Canalización de polipropileno, colgada de forjado, de 75 mm de diámetro exterior y 6,8 mm de espesor, apto uso alimentario y con tratamiento antimicrobiano, PN 10 y resistente al agua caliente sanitaria, incluso p.p. de soportes, piezas especiales, pequeño material y ayudas de albañilería; instalada según CTE.Medida la longitud ejecutada

| Código | Ud | Descripción | Rendimiento | Precio | Importe |
|---|---|---|---|---|---|
| TO01900 | h | OF. 1ª FONTANERO | 0.137 | 19.85 | 2.72 |
| IF92996 | m | TUBO POLIPROPILENO DIÁM. 75x6,8 mm | 1.01 | 16.11 | 16.27 |
| WW00300 | u | MATERIAL COMPLEMENTARIO O PZAS. ESPECIALES | 0.65 | 0.55 | 0.36 |
| WW00400 | u | PEQUEÑO MATERIAL | 0.7 | 0.3 | 0.21 |
|  |  | Total |  |  | 19.56 |

**08FFP90650** m CANALIZACIÓN POLIPROPILENO, COLGADA, DIÁM. 90x8,2 mm
Precio: 28.54
Canalización de polipropileno, colgada de forjado, de 75 mm de diámetro exterior y 6,8 mm de espesor, apto uso alimentario y con tratamiento antimicrobiano, PN 10 y resistente al agua caliente sanitaria, incluso p.p. de soportes, piezas especiales, pequeño material y ayudas de albañilería; instalada según CTE.Medida la longitud ejecutada

| Código | Ud | Descripción | Rendimiento | Precio | Importe |
|---|---|---|---|---|---|
| TO01900 | h | OF. 1ª FONTANERO | 0.137 | 19.85 | 2.72 |
| IF92997 | m | TUBO POLIPROPILENO DIÁM. 90x8,2 mm | 1.01 | 25 | 25.25 |
| WW00300 | u | MATERIAL COMPLEMENTARIO O PZAS. ESPECIALES | 0.65 | 0.55 | 0.36 |
| WW00400 | u | PEQUEÑO MATERIAL | 0.7 | 0.3 | 0.21 |
|  |  | Total |  |  | 28.54 |

**08FFP90660** m CANALIZACIÓN POLIPROPILENO, COLGADA, DIÁM. 110x10 mm
Precio: 50.52
Canalización de polipropileno, colgada de forjado, de 110 mm de diámetro exterior y10 mm de espesor, apto uso alimentario y con tratamiento antimicrobiano, PN 10 y resistente al agua caliente sanitaria, incluso p.p. de soportes, piezas especiales, pequeño material y ayudas de albañilería; instalada según CTE.Medida la longitud ejecutada

| Código | Ud | Descripción | Rendimiento | Precio | Importe |
|---|---|---|---|---|---|
| TO01900 | h | OF. 1ª FONTANERO | 0.6 | 19.85 | 11.91 |
| IF92998 | m | TUBO POLIPROPILENO DIÁM. 110x10 mm | 1.01 | 37.66 | 38.04 |
| WW00300 | u | MATERIAL COMPLEMENTARIO O PZAS. ESPECIALES | 0.65 | 0.55 | 0.36 |
| WW00400 | u | PEQUEÑO MATERIAL | 0.7 | 0.3 | 0.21 |
|  |  | Total |  |  | 50.52 |

**08FFP90670** m CANALIZACIÓN POLIPROP. COLGADA, DIÁM. 20x1,9 mm. CALORIF. (23/02/2016)
Precio: 8.7
Canalización de polipropileno, colgada de forjado, de 20 mm de diámetro exterior y 1,90 mm de espesor, apto uso alimentario y con tratamiento antimicrobiano, PN 10 y resistente al agua caliente sanitaria, calorifugada mediante coquilla elastomérica adherida, incluso p.p. de soportes, piezas especiales, pequeño material y ayudas de albañilería; instalada según CTE y RITE. Medida la longitud ejecutada

| Código | Ud | Descripción | Rendimiento | Precio | Importe |
|---|---|---|---|---|---|
| TO01900 | h | OF. 1ª FONTANERO | 0.123 | 19.85 | 2.44 |
| TA00200 | h | AYUDANTE ESPECIALISTA | 0.02 | 19.04 | 0.38 |
| IF92990 | m | TUBO POLIPROPILENO DIÁM. 20x1,9 mm | 1.01 | 1.02 | 1.03 |
| XT08605 | m | COQUILLA ESP. ELAST. POLIET. 20x25 mm DIÁM. x ESP. (material; 23/02/2016) | 1.01 | 4.24 | 4.28 |
| WW00300 | u | MATERIAL COMPLEMENTARIO O PZAS. ESPECIALES | 0.65 | 0.55 | 0.36 |
| WW00400 | u | PEQUEÑO MATERIAL | 0.7 | 0.3 | 0.21 |
|  |  | Total |  |  | 8.7 |

**08FFP90680** m CANALIZACIÓN POLIPROP, COLGADA, DIÁM. 25x2,3 mm. CALORIF. (23/02/2016)
Precio: 10.05
Canalización de polipropileno, colgada de forjado, de 25 mm de diámetro exterior y 2,30 mm de espesor, apto uso alimentario y con tratamiento antimicrobiano, PN 10 y resistente al agua caliente sanitaria,calorifugada mediante coquilla elastomérica adherida, incluso p.p. de soportes, piezas especiales, pequeño material y ayudas de albañilería; instalada según CTE y RITE.Medida la longitud ejecutada

| Código | Ud | Descripción | Rendimiento | Precio | Importe |
|---|---|---|---|---|---|
| TO01900 | h | OF. 1ª FONTANERO | 0.123 | 19.85 | 2.44 |
| TA00200 | h | AYUDANTE ESPECIALISTA | 0.02 | 19.04 | 0.38 |
| IF92991 | m | TUBO POLIPROPILENO DIÁM. 25x2,3 mm | 1.01 | 1.88 | 1.90 |
| XT08610 | m | COQUILLA ESP. ELAST. POLIET. 25x25 mm DIÁM. x ESP. (23/02/2016) | 1.01 | 4.71 | 4.76 |
| WW00300 | u | MATERIAL COMPLEMENTARIO O PZAS. ESPECIALES | 0.65 | 0.55 | 0.36 |
| WW00400 | u | PEQUEÑO MATERIAL | 0.7 | 0.3 | 0.21 |
|  |  | Total |  |  | 10.05 |

**08FFP90690** m CANALIZACIÓN POLIPROP, COLGADA, DIÁM. 32x2,9 mm. CALORIF. (23/02/2016)
Precio: 11.8
Canalización de polipropileno, colgada de forjado, de 32 mm de diámetro exterior y 2,90 mm de espesor, apto uso alimentario y con tratamiento antimicrobiano, PN 10 y resistente al agua caliente sanitaria, calorifugada mediante coquilla elastomérica adherida, incluso p.p. de soportes, piezas especiales, pequeño material y ayudas de albañilería; instalada según CTE y RITE.Medida la longitud ejecutada

| Código | Ud | Descripción | Rendimiento | Precio | Importe |
|---|---|---|---|---|---|
| TO01900 | h | OF. 1ª FONTANERO | 0.123 | 19.85 | 2.44 |
| TA00200 | h | AYUDANTE ESPECIALISTA | 0.02 | 19.04 | 0.38 |
| IF92992 | m | TUBO POLIPROPILENO DIÁM. 32x2,9 mm | 1.01 | 2.9 | 2.93 |
| XT08810 | m | COQUILLA ESP. ELAST. POLIET. 32x25 mm DIÁM. x ESP. (material; 23/02/2016) | 1.01 | 5.43 | 5.48 |
| WW00300 | u | MATERIAL COMPLEMENTARIO O PZAS. ESPECIALES | 0.65 | 0.55 | 0.36 |
| WW00400 | u | PEQUEÑO MATERIAL | 0.7 | 0.3 | 0.21 |
|  |  | Total |  |  | 11.8 |

**08FFP90700** m CANALIZACIÓN POLIPROP, COLGADA, DIÁM. 40x3,7 mm. CALORIF. (23/02/2016)
Precio: 15.9
Canalización de polipropileno, colgada de forjado, de 40 mm de diámetro exterior y 3,7 mm de espesor, apto uso alimentario y con tratamiento antimicrobiano, PN 10 y resistente al agua caliente sanitaria, calorifugada mediante coquilla elastomérica adherida, incluso p.p. de soportes, piezas especiales, pequeño material y ayudas de albañilería; instalada según CTE y RITE.Medida la longitud ejecutada

| Código | Ud | Descripción | Rendimiento | Precio | Importe |
|---|---|---|---|---|---|
| TO01900 | h | OF. 1ª FONTANERO | 0.13 | 19.85 | 2.58 |
| TA00200 | h | AYUDANTE ESPECIALISTA | 0.02 | 19.04 | 0.38 |
| IF92993 | m | TUBO POLIPROPILENO DIÁM. 40x3,7 mm | 1.01 | 4.65 | 4.70 |
| XT09010 | m | COQUILLA ESP. ELAST. POLIET. 40x30 mm DIÁM. x ESP. (material; 23/02/2016) | 1.01 | 7.59 | 7.67 |
| WW00300 | u | MATERIAL COMPLEMENTARIO O PZAS. ESPECIALES | 0.65 | 0.55 | 0.36 |
| WW00400 | u | PEQUEÑO MATERIAL | 0.7 | 0.3 | 0.21 |
|  |  | Total |  |  | 15.9 |

**08FFP90710** m CANALIZACIÓN POLIPROP, COLGADA, DIÁM. 50x4,6 mm. CALORIF. (23/02/2016)
Precio: 19.25
Canalización de polipropileno, colgada de forjado, de 50 mm de diámetro exterior y 4,6 mm de espesor, apto uso alimentario y con tratamiento antimicrobiano, PN 10 y resistente al agua caliente sanitaria, calorifugada mediante coquilla elastomérica adherida, incluso p.p. de soportes, piezas especiales, pequeño material y ayudas de albañilería; instalada según CTE y RITE.Medida la longitud ejecutada

| Código | Ud | Descripción | Rendimiento | Precio | Importe |
|---|---|---|---|---|---|
| TO01900 | h | OF. 1ª FONTANERO | 0.13 | 19.85 | 2.58 |
| TA00200 | h | AYUDANTE ESPECIALISTA | 0.02 | 19.04 | 0.38 |
| IF92994 | m | TUBO POLIPROPILENO DIÁM. 50x4,6 mm | 1.01 | 6.81 | 6.88 |
| XT09310 | m | COQUILLA ESP. ELAST. POLIET. 50x30 mm DIÁM. x ESP. (material; 23/02/2016) | 1.01 | 8.75 | 8.84 |
| WW00300 | u | MATERIAL COMPLEMENTARIO O PZAS. ESPECIALES | 0.65 | 0.55 | 0.36 |
| WW00400 | u | PEQUEÑO MATERIAL | 0.7 | 0.3 | 0.21 |
|  |  | Total |  |  | 19.25 |

**08FFP90720** m CANALIZACIÓN POLIPROP, COLGADA, DIÁM. 63x5,8 mm. CALORIF. (23/02/2016)
Precio: 24.46
Canalización de polipropileno, colgada de forjado, de 63 mm de diámetro exterior y 5,8 mm de espesor, apto uso alimentario y con tratamiento antimicrobiano, PN 10 y resistente al agua caliente sanitaria, calorifugada mediante coquilla elastomérica adherida, incluso p.p. de soportes, piezas especiales, pequeño material y ayudas de albañilería; instalada según CTE y RITE.Medida la longitud ejecutada

| Código | Ud | Descripción | Rendimiento | Precio | Importe |
|---|---|---|---|---|---|
| TO01900 | h | OF. 1ª FONTANERO | 0.137 | 19.85 | 2.72 |
| TA00200 | h | AYUDANTE ESPECIALISTA | 0.033 | 19.04 | 0.63 |
| IF92995 | m | TUBO POLIPROPILENO DIÁM. 63x5,8 mm | 1.01 | 10.25 | 10.35 |
| XT09410 | m | COQUILLA ESP. ELAST. POLIET. 64x30 mm DIÁM. x ESP. (material; 23/02/2016) | 1.01 | 10.09 | 10.19 |
| WW00300 | u | MATERIAL COMPLEMENTARIO O PZAS. ESPECIALES | 0.65 | 0.55 | 0.36 |
| WW00400 | u | PEQUEÑO MATERIAL | 0.7 | 0.3 | 0.21 |
|  |  | Total |  |  | 24.46 |

**08FFP90730** m CANALIZACIÓN POLIPROP, COLGADA, DIÁM. 75x6,8 mm. CALORIF. (23/02/2016)
Precio: 32.04
Canalización de polipropileno, colgada de forjado, de 75 mm de diámetro exterior y 6,8 mm de espesor, apto uso alimentario y con tratamiento antimicrobiano, PN 10 y resistente al agua caliente sanitaria, calorifugada mediante coquilla elastomérica adherida, incluso p.p. de soportes, piezas especiales, pequeño material y ayudas de albañilería; instalada según CTE y RITE.Medida la longitud ejecutada

| Código | Ud | Descripción | Rendimiento | Precio | Importe |
|---|---|---|---|---|---|
| TO01900 | h | OF. 1ª FONTANERO | 0.137 | 19.85 | 2.72 |
| TA00200 | h | AYUDANTE ESPECIALISTA | 0.033 | 19.04 | 0.63 |
| IF92996 | m | TUBO POLIPROPILENO DIÁM. 75x6,8 mm | 1.01 | 16.11 | 16.27 |
| XT09510 | m | COQUILLA ESP. ELAST. POLIET. 76x30 mm DIÁM. x ESP. (material; 23/02/2016) | 1.01 | 11.73 | 11.85 |
| WW00300 | u | MATERIAL COMPLEMENTARIO O PZAS. ESPECIALES | 0.65 | 0.55 | 0.36 |
| WW00400 | u | PEQUEÑO MATERIAL | 0.7 | 0.3 | 0.21 |
|  |  | Total |  |  | 32.04 |

**08FFP90740** m CANALIZACIÓN POLIPROP, COLGADA, DIÁM. 90x8,2 mm. CALORIF. (23/02/2016)
Precio: 52.01
Canalización de polipropileno, colgada de forjado, de 75 mm de diámetro exterior y 6,8 mm de espesor, apto uso alimentario y con tratamiento antimicrobiano, PN 10 y resistente al agua caliente sanitaria, calorifugada mediante coquilla elastomérica adherida, incluso p.p. de soportes, piezas especiales, pequeño material y ayudas de albañilería; instalada según CTE y RITE.Medida la longitud ejecutada

| Código | Ud | Descripción | Rendimiento | Precio | Importe |
|---|---|---|---|---|---|
| TO01900 | h | OF. 1ª FONTANERO | 0.4 | 19.85 | 7.94 |
| TA00200 | h | AYUDANTE ESPECIALISTA | 0.25 | 19.04 | 4.76 |
| IF92997 | m | TUBO POLIPROPILENO DIÁM. 90x8,2 mm | 1.01 | 25 | 25.25 |
| XT09710 | m | COQUILLA ESP. ELAST. POLIET. 89x30 mm DIÁM. x ESP. (material; 23/02/2016) | 1.01 | 13.36 | 13.49 |
| WW00300 | u | MATERIAL COMPLEMENTARIO O PZAS. ESPECIALES | 0.65 | 0.55 | 0.36 |
| WW00400 | u | PEQUEÑO MATERIAL | 0.7 | 0.3 | 0.21 |
|  |  | Total |  |  | 52.01 |

**08FFP90750** m CANALIZACIÓN POLIPROP, COLGADA, DIÁM. 110x10 mm. CALORIF. (23/02/2016)
Precio: 71.89
Canalización de polipropileno, colgada de forjado, de 110 mm de diámetro exterior y10 mm de espesor, apto uso alimentario y con tratamiento antimicrobiano, PN 10 y resistente al agua caliente sanitaria, calorifugada mediante coquilla elastomérica adherida, incluso p.p. de soportes, piezas especiales, pequeño material y ayudas de albañilería; instalada según CTE y RITE.Medida la longitud ejecutada

| Código | Ud | Descripción | Rendimiento | Precio | Importe |
|---|---|---|---|---|---|
| TO01900 | h | OF. 1ª FONTANERO | 0.6 | 19.85 | 11.91 |
| TA00200 | h | AYUDANTE ESPECIALISTA | 0.25 | 19.04 | 4.76 |
| IF92998 | m | TUBO POLIPROPILENO DIÁM. 110x10 mm | 1.01 | 37.66 | 38.04 |
| XT09720 | m | COQUILLA ESP. ELAST. POLIET. 110x30 mm DIÁM. x ESP. (material; 23/02/2016) | 1.01 | 16.45 | 16.61 |
| WW00300 | u | MATERIAL COMPLEMENTARIO O PZAS. ESPECIALES | 0.65 | 0.55 | 0.36 |
| WW00400 | u | PEQUEÑO MATERIAL | 0.7 | 0.3 | 0.21 |
|  |  | Total |  |  | 71.89 |

**08FFP90800** m CANALIZACIÓN POLIETILENO COLGADA, DIÁM. 20x2 mm
Precio: 3.62
Canalización de polietileno colgada de forjado, de 20 mm de diámetro exterior y 2 mm de espesor, apto uso alimentario, PN 10 y resistente al agua caliente sanitaria, incluso p.p. de soportes, piezas especiales, pequeño material y ayudas de albañilería; instalada según CTE.Medida la longitud ejecutada

| Código | Ud | Descripción | Rendimiento | Precio | Importe |
|---|---|---|---|---|---|
| TO01900 | h | OF. 1ª FONTANERO | 0.123 | 19.85 | 2.44 |
| IF92960 | m | TUBO POLIETILENO ALTA DENSIDAD UNIÓN MEC. DIÁM. 20x2 mm | 1.01 | 0.6 | 0.61 |
| WW00300 | u | MATERIAL COMPLEMENTARIO O PZAS. ESPECIALES | 0.65 | 0.55 | 0.36 |
| WW00400 | u | PEQUEÑO MATERIAL | 0.7 | 0.3 | 0.21 |
|  |  | Total |  |  | 3.62 |

**08FFP90810** m CANALIZACIÓN POLIETILENO COLGADA, DIÁM. 25x2 mm
Precio: 3.8
Canalización de polietileno, colgada de forjado, de 25 mm de diámetro exterior y 2 mm de espesor, apto uso alimentario, PN 10 y resistente al agua caliente sanitaria, incluso p.p. de soportes, piezas especiales, pequeño material y ayudas de albañilería; instalada según CTE.Medida la longitud ejecutada

| Código | Ud | Descripción | Rendimiento | Precio | Importe |
|---|---|---|---|---|---|
| TO01900 | h | OF. 1ª FONTANERO | 0.123 | 19.85 | 2.44 |
| IF92961 | m | TUBO POLIETILENO ALTA DENSIDAD UNIÓN MEC. DIÁM. 25x2 mm | 1.01 | 0.78 | 0.79 |
| WW00300 | u | MATERIAL COMPLEMENTARIO O PZAS. ESPECIALES | 0.65 | 0.55 | 0.36 |
| WW00400 | u | PEQUEÑO MATERIAL | 0.7 | 0.3 | 0.21 |
|  |  | Total |  |  | 3.8 |

**08FFP90820** m CANALIZACIÓN POLIETILENO COLGADA, DIÁM. 32x2,4 mm
Precio: 4.25
Canalización de polietileno colgada de forjado, de 32 mm de diámetro exterior y 2,4 mm de espesor, apto uso alimentario, PN 10 y resistente al agua caliente sanitaria, incluso p.p. de soportes, piezas especiales, pequeño material y ayudas de albañilería; instalada según CTE.Medida la longitud ejecutada

| Código | Ud | Descripción | Rendimiento | Precio | Importe |
|---|---|---|---|---|---|
| TO01900 | h | OF. 1ª FONTANERO | 0.123 | 19.85 | 2.44 |
| IF92962 | m | TUBO POLIETILENO ALTA DENSIDAD UNIÓN MEC. DIÁM. 32x2,4 mm | 1.01 | 1.23 | 1.24 |
| WW00300 | u | MATERIAL COMPLEMENTARIO O PZAS. ESPECIALES | 0.65 | 0.55 | 0.36 |
| WW00400 | u | PEQUEÑO MATERIAL | 0.7 | 0.3 | 0.21 |
|  |  | Total |  |  | 4.25 |

**08FFP90830** m CANALIZACIÓN POLIETILENO COLGADA, DIÁM. 40x3 mm
Precio: 5.14
Canalización de polietileno colgada de forjado, de 40 mm de diámetro exterior y 3 mm de espesor, apto uso alimentario, PN 10 y resistente al agua caliente sanitaria, incluso p.p. de soportes, piezas especiales, pequeño material y ayudas de albañilería; instalada según CTE.Medida la longitud ejecutada

| Código | Ud | Descripción | Rendimiento | Precio | Importe |
|---|---|---|---|---|---|
| TO01900 | h | OF. 1ª FONTANERO | 0.13 | 19.85 | 2.58 |
| IF92963 | m | TUBO POLIETILENO ALTA DENSIDAD UNIÓN MEC. DIÁM. 40x3 mm | 1.01 | 1.97 | 1.99 |
| WW00300 | u | MATERIAL COMPLEMENTARIO O PZAS. ESPECIALES | 0.65 | 0.55 | 0.36 |
| WW00400 | u | PEQUEÑO MATERIAL | 0.7 | 0.3 | 0.21 |
|  |  | Total |  |  | 5.14 |

**08FFP90840** m CANALIZACIÓN POLIETILENO COLGADA, DIÁM. 50x3,7 mm
Precio: 6.23
Canalización de polietileno colgada de forjado, de 50 mm de diámetro exterior y 3,7 mm de espesor, apto uso alimentario, PN 10 y resistente al agua caliente sanitaria, incluso p.p. de soportes, piezas especiales, pequeño material y ayudas de albañilería; instalada según CTE.Medida la longitud ejecutada

| Código | Ud | Descripción | Rendimiento | Precio | Importe |
|---|---|---|---|---|---|
| TO01900 | h | OF. 1ª FONTANERO | 0.13 | 19.85 | 2.58 |
| IF92964 | m | TUBO POLIETILENO ALTA DENSIDAD UNIÓN MEC. DIÁM. 50x3,7 mm | 1.01 | 3.05 | 3.08 |
| WW00300 | u | MATERIAL COMPLEMENTARIO O PZAS. ESPECIALES | 0.65 | 0.55 | 0.36 |
| WW00400 | u | PEQUEÑO MATERIAL | 0.7 | 0.3 | 0.21 |
|  |  | Total |  |  | 6.23 |

**08FFP90850** m CANALIZACIÓN POLIETILENO COLGADA, DIÁM. 63x4,7 mm
Precio: 8.16
Canalización de polietileno colgada de forjado, de 63 mm de diámetro exterior y 4,7 mm de espesor, apto uso alimentario, PN 10 y resistente al agua caliente sanitaria, incluso p.p. de soportes, piezas especiales, pequeño material y ayudas de albañilería; instalada según CTE.Medida la longitud ejecutada

| Código | Ud | Descripción | Rendimiento | Precio | Importe |
|---|---|---|---|---|---|
| TO01900 | h | OF. 1ª FONTANERO | 0.137 | 19.85 | 2.72 |
| IF92965 | m | TUBO POLIETILENO ALTA DENSIDAD UNIÓN MEC. DIÁM. 63x4,7 mm | 1.01 | 4.82 | 4.87 |
| WW00300 | u | MATERIAL COMPLEMENTARIO O PZAS. ESPECIALES | 0.65 | 0.55 | 0.36 |
| WW00400 | u | PEQUEÑO MATERIAL | 0.7 | 0.3 | 0.21 |
|  |  | Total |  |  | 8.16 |

**08FFP90860** m CANALIZACIÓN POLIETILENO COLGADA, DIÁM. 75x5,6 mm
Precio: 10.09
Canalización de polietileno colgada de forjado, de 75 mm de diámetro exterior y 5,6 mm de espesor, apto uso alimentario, PN 10 y resistente al agua caliente sanitaria, incluso p.p. de soportes, piezas especiales, pequeño material y ayudas de albañilería; instalada según CTE.Medida la longitud ejecutada

| Código | Ud | Descripción | Rendimiento | Precio | Importe |
|---|---|---|---|---|---|
| TO01900 | h | OF. 1ª FONTANERO | 0.137 | 19.85 | 2.72 |
| IF92966 | m | TUBO POLIETILENO ALTA DENSIDAD UNIÓN MEC. DIÁM. 75x5,6 mm | 1.01 | 6.73 | 6.80 |
| WW00300 | u | MATERIAL COMPLEMENTARIO O PZAS. ESPECIALES | 0.65 | 0.55 | 0.36 |
| WW00400 | u | PEQUEÑO MATERIAL | 0.7 | 0.3 | 0.21 |
|  |  | Total |  |  | 10.09 |

**08FFP90870** m CANALIZACIÓN POLIETILENO COLGADA, DIÁM. 90x6,7mm
Precio: 13.15
Canalización de polietileno colgada de forjado, de 75 mm de diámetro exterior y 6,7 mm de espesor, apto uso alimentario, PN 10 y resistente al agua caliente sanitaria, incluso p.p. de soportes, piezas especiales, pequeño material y ayudas de albañilería; instalada según CTE.Medida la longitud ejecutada

| Código | Ud | Descripción | Rendimiento | Precio | Importe |
|---|---|---|---|---|---|
| TO01900 | h | OF. 1ª FONTANERO | 0.137 | 19.85 | 2.72 |
| IF92967 | m | TUBO POLIETILENO ALTA DENSIDAD UNIÓN MEC. DIÁM. 90x6,7 mm | 1.01 | 9.76 | 9.86 |
| WW00300 | u | MATERIAL COMPLEMENTARIO O PZAS. ESPECIALES | 0.65 | 0.55 | 0.36 |
| WW00400 | u | PEQUEÑO MATERIAL | 0.7 | 0.3 | 0.21 |
|  |  | Total |  |  | 13.15 |

**08FFP90880** m CANALIZACIÓN POLIETILENO COLGADA, DIÁM. 110x6,6 mm
Precio: 26.77
Canalización de polietileno colgada de forjado, de 110 mm de diámetro exterior y 6,6 mm de espesor, apto uso alimentario, PN 10 y resistente al agua caliente sanitaria, incluso p.p. de soportes, piezas especiales, pequeño material y ayudas de albañilería; instalada según CTE.Medida la longitud ejecutada

| Código | Ud | Descripción | Rendimiento | Precio | Importe |
|---|---|---|---|---|---|
| TO01900 | h | OF. 1ª FONTANERO | 0.6 | 19.85 | 11.91 |
| IF92968 | m | TUBO POLIETILENO ALTA DENSIDAD UNIÓN MEC. DIÁM. 110X8,1 MM | 1.01 | 14.15 | 14.29 |
| WW00300 | u | MATERIAL COMPLEMENTARIO O PZAS. ESPECIALES | 0.65 | 0.55 | 0.36 |
| WW00400 | u | PEQUEÑO MATERIAL | 0.7 | 0.3 | 0.21 |
|  |  | Total |  |  | 26.77 |

###### 08FFW Varios (06/01/2008)

##### 08FG Griferías

###### 08FGB Bidé

**08FGB00001** u EQUIPO GRIFERÍA BIDÉ PRIMERA CALIDAD
Precio: 46.92
Equipo de grifería para bidé, de latón cromado de primera calidad con crucetas cromadas y válvula de desagüe con tapón y cadenilla; construido según CTE e instrucciones del fabricante. Medida la cantidad ejecutada.

| Código | Ud | Descripción | Rendimiento | Precio | Importe |
|---|---|---|---|---|---|
| TO01900 | h | OF. 1ª FONTANERO | 0.5 | 19.85 | 9.93 |
| IF08000 | u | DESAGUE BIDÉ C/TAPÓN Y CADENILLA | 1 | 5.96 | 5.96 |
| IF13200 | u | GRIFO INTEGRAL BIDÉ DE 1ª CAL. | 2 | 13.16 | 26.32 |
| IF16700 | u | JUEGO DE RAMALILLOS | 1 | 3.86 | 3.86 |
| WW00300 | u | MATERIAL COMPLEMENTARIO O PZAS. ESPECIALES | 1 | 0.55 | 0.55 |
| WW00400 | u | PEQUEÑO MATERIAL | 1 | 0.3 | 0.30 |
|  |  | Total |  |  | 46.92 |

**08FGB00002** u EQUIPO GRIFERÍA BIDÉ MONOBLOC PRIMERA CALIDAD
Precio: 74.86
Equipo de grifería monobloc para bidé, de latón cromado de primera calidad, con crucetas cromadas, válvula de desagüe, enlace, tapón y cadenilla y llaves de regulación, construido según CTE e instrucciones del fabricante. Medida la cantidad ejecutada.

| Código | Ud | Descripción | Rendimiento | Precio | Importe |
|---|---|---|---|---|---|
| TO01900 | h | OF. 1ª FONTANERO | 0.5 | 19.85 | 9.93 |
| IF08000 | u | DESAGUE BIDÉ C/TAPÓN Y CADENILLA | 1 | 5.96 | 5.96 |
| IF09500 | u | EQUIPO GRIFERIA MONOBLOC BIDÉ DE 1ª C. | 1 | 45.64 | 45.64 |
| IF16700 | u | JUEGO DE RAMALILLOS | 1 | 3.86 | 3.86 |
| IF22600 | u | LLAVE PASO ESCUADRA DIÁM. 1/2" | 2 | 4.31 | 8.62 |
| WW00300 | u | MATERIAL COMPLEMENTARIO O PZAS. ESPECIALES | 1 | 0.55 | 0.55 |
| WW00400 | u | PEQUEÑO MATERIAL | 1 | 0.3 | 0.30 |
|  |  | Total |  |  | 74.86 |

**08FGB00003** u EQUIPO GRIFERÍA BIDÉ MEZCLAD. PRIMERA CALIDAD
Precio: 60.24
Equipo de grifería mezcladora para bidé, de latón cromado de primera calidad, con crucetas cromadas, caño central con aireador, válvula de desagüe, enlace, tapón y cadenilla; construido según CTE e instrucciones del fabricante. Medida la cantidad ejecutada.

| Código | Ud | Descripción | Rendimiento | Precio | Importe |
|---|---|---|---|---|---|
| TO01900 | h | OF. 1ª FONTANERO | 0.5 | 19.85 | 9.93 |
| IF08000 | u | DESAGUE BIDÉ C/TAPÓN Y CADENILLA | 1 | 5.96 | 5.96 |
| IF09300 | u | EQUIPO GRIFERIA MEZCLA CAÑO CENTR. BIDÉ 1ª C. | 1 | 39.64 | 39.64 |
| IF16700 | u | JUEGO DE RAMALILLOS | 1 | 3.86 | 3.86 |
| WW00300 | u | MATERIAL COMPLEMENTARIO O PZAS. ESPECIALES | 1 | 0.55 | 0.55 |
| WW00400 | u | PEQUEÑO MATERIAL | 1 | 0.3 | 0.30 |
|  |  | Total |  |  | 60.24 |

**08FGB00004** u EQUIPO GRIFERÍA BIDÉ CALIDAD MEDIA
Precio: 40.2
Equipo de grifería para bidé, de latón cromado de calidad media, con crucetas cromadas, grifos integrales y válvula de desagüe con tapón y cadenilla; construido según CTE e instrucciones del fabricante. Medida la cantidad ejecutada.

| Código | Ud | Descripción | Rendimiento | Precio | Importe |
|---|---|---|---|---|---|
| TO01900 | h | OF. 1ª FONTANERO | 0.45 | 19.85 | 8.93 |
| IF08000 | u | DESAGUE BIDÉ C/TAPÓN Y CADENILLA | 1 | 5.96 | 5.96 |
| IF13300 | u | GRIFO INTEGRAL BIDÉ CALIDAD MEDIA | 2 | 9.98 | 19.96 |
| IF17100 | u | JUEGO RAMALILLOS FLEXIBLES | 1 | 4.5 | 4.50 |
| WW00300 | u | MATERIAL COMPLEMENTARIO O PZAS. ESPECIALES | 1 | 0.55 | 0.55 |
| WW00400 | u | PEQUEÑO MATERIAL | 1 | 0.3 | 0.30 |
|  |  | Total |  |  | 40.2 |

**08FGB00005** u EQUIPO GRIFERÍA BIDÉ MONOBLOC CALIDAD MEDIA
Precio: 46.65
Equipo de grifería monobloc para bidé, de latón cromado de calidad media con crucetas cromadas, grifos integrales y válvula de desagüe con tapón y cadenilla; construido según CTE e instrucciones del fabricante. Medida la cantidad ejecutada.

| Código | Ud | Descripción | Rendimiento | Precio | Importe |
|---|---|---|---|---|---|
| TO01900 | h | OF. 1ª FONTANERO | 0.45 | 19.85 | 8.93 |
| IF08000 | u | DESAGUE BIDÉ C/TAPÓN Y CADENILLA | 1 | 5.96 | 5.96 |
| IF09600 | u | EQUIPO GRIFERIA MONOBLOC BIDÉ CALIDAD MEDIA | 1 | 26.41 | 26.41 |
| IF17100 | u | JUEGO RAMALILLOS FLEXIBLES | 1 | 4.5 | 4.50 |
| WW00300 | u | MATERIAL COMPLEMENTARIO O PZAS. ESPECIALES | 1 | 0.55 | 0.55 |
| WW00400 | u | PEQUEÑO MATERIAL | 1 | 0.3 | 0.30 |
|  |  | Total |  |  | 46.65 |

**08FGB00006** u EQUIPO GRIFERÍA BIDÉ MONOMANDO PRIMERA CALIDAD
Precio: 67.88
Equipo de grifería monomando para bidé, de latón cromado de primera calidad, mezclador con aireador, desagüe automático, enlaces de alimentación flexibles, y llaves de regulación, construido según CTE e instrucciones del fabricante. Medida la cantidad ejecutada.

| Código | Ud | Descripción | Rendimiento | Precio | Importe |
|---|---|---|---|---|---|
| TO01900 | h | OF. 1ª FONTANERO | 0.5 | 19.85 | 9.93 |
| IF10104 | u | EQUIPO GRIFERIA MONOMANDO BIDÉ 1ª CAL. | 1 | 44.62 | 44.62 |
| IF16700 | u | JUEGO DE RAMALILLOS | 1 | 3.86 | 3.86 |
| IF22600 | u | LLAVE PASO ESCUADRA DIÁM. 1/2" | 2 | 4.31 | 8.62 |
| WW00300 | u | MATERIAL COMPLEMENTARIO O PZAS. ESPECIALES | 1 | 0.55 | 0.55 |
| WW00400 | u | PEQUEÑO MATERIAL | 1 | 0.3 | 0.30 |
|  |  | Total |  |  | 67.88 |

###### 08FGD Ducha

**08FGD00001** u EQUIPO GRIFERÍA DUCHA PRIMERA CALIDAD
Precio: 117.72
Equipo de grifería para ducha de latón cromado de primera calidad, con crucetas cromadas,uniones, soporte de horquilla, maneral-telefono con flexible de 1,50 m y válvula de desagüe con rejilla; construido según CTE e instrucciones del fabricante. Medida la cantidad ejecutada.

| Código | Ud | Descripción | Rendimiento | Precio | Importe |
|---|---|---|---|---|---|
| TO01900 | h | OF. 1ª FONTANERO | 0.4 | 19.85 | 7.94 |
| IF08100 | u | DESAGUE DUCHA CON REJILLA | 1 | 4.26 | 4.26 |
| IF08500 | u | DUCHA TELEFONO FLEX. CROMADO 1ª CAL.1,50 m | 1 | 35.74 | 35.74 |
| IF26800 | u | TRANSFUSOR Y MEZCLADOR DUCHA DE 1ª C. | 1 | 68.93 | 68.93 |
| WW00300 | u | MATERIAL COMPLEMENTARIO O PZAS. ESPECIALES | 1 | 0.55 | 0.55 |
| WW00400 | u | PEQUEÑO MATERIAL | 1 | 0.3 | 0.30 |
|  |  | Total |  |  | 117.72 |

**08FGD00002** u EQUIPO GRIFERÍA DUCHA CALIDAD MEDIDA
Precio: 73.87
Equipo de grifería para ducha de latón cromado de calidad media, con crucetas cromadas, uniones, soporte de horquilla, maneral-telefono con flexible de 1,50 m y desagüe sifónico; construido según CTE e instrucciones del fabricante. Medida la cantidad ejecutada.

| Código | Ud | Descripción | Rendimiento | Precio | Importe |
|---|---|---|---|---|---|
| TO01900 | h | OF. 1ª FONTANERO | 0.35 | 19.85 | 6.95 |
| IF08100 | u | DESAGUE DUCHA CON REJILLA | 1 | 4.26 | 4.26 |
| IF08600 | u | DUCHA TELEFONO FLEX. CROMADO CAL. MED. 1,50 m | 1 | 11.04 | 11.04 |
| IF26900 | u | TRANSFUSOR Y MEZCLADOR DUCHA CALIDAD MEDIA | 1 | 50.77 | 50.77 |
| WW00300 | u | MATERIAL COMPLEMENTARIO O PZAS. ESPECIALES | 1 | 0.55 | 0.55 |
| WW00400 | u | PEQUEÑO MATERIAL | 1 | 0.3 | 0.30 |
|  |  | Total |  |  | 73.87 |

**08FGD00101** u EQUIPO GRIFERÍA DUCHA TEMPORIZADA PRIMERA CALIDAD
Precio: 418.84
Equipo de grifería temporizada para ducha, primera calidad, pulsador de pie, placa de acero inoxidable, entrada y salida horizontal, válvula de desagüe, instalado según CTE e instrucciones del fabricante. Medida la cantidad ejecutada.

| Código | Ud | Descripción | Rendimiento | Precio | Importe |
|---|---|---|---|---|---|
| TO01900 | h | OF. 1ª FONTANERO | 0.5 | 19.85 | 9.93 |
| IF08100 | u | DESAGUE DUCHA CON REJILLA | 1 | 4.26 | 4.26 |
| IF14300 | u | GRIFO TEMPORIZADO DUCHA PULSADOR DE PIE | 1 | 403.8 | 403.80 |
| WW00300 | u | MATERIAL COMPLEMENTARIO O PZAS. ESPECIALES | 1 | 0.55 | 0.55 |
| WW00400 | u | PEQUEÑO MATERIAL | 1 | 0.3 | 0.30 |
|  |  | Total |  |  | 418.84 |

###### 08FGF Fregadero

**08FGF00001** u EQUIPO GRIFERÍA FREGADERO 2 SENOS MEZCL. PRIMERA CALIDAD
Precio: 75.25
Equipo de grifería para fregadero de dos senos, de latón cromado de primera calidad, con mezcladora exterior, crucetas cromadas, caño giratorio con aireador, válvulas de desagüe, enlace, tapones, cadenillas y llaves de regulacion; construido según CTE e instrucciones del fabricante. Medida la cantidad ejecutada.

| Código | Ud | Descripción | Rendimiento | Precio | Importe |
|---|---|---|---|---|---|
| TO01900 | h | OF. 1ª FONTANERO | 0.4 | 19.85 | 7.94 |
| IF01700 | u | BATERIA EXTERIOR FREGADERO F Y C DE 1ª C. | 1 | 47.7 | 47.70 |
| IF22600 | u | LLAVE PASO ESCUADRA DIÁM. 1/2" | 2 | 4.31 | 8.62 |
| IF30400 | u | VÁLVULA DESAGUE FREGADERO C/ TAPÓN Y CADENILLA | 2 | 5.07 | 10.14 |
| WW00300 | u | MATERIAL COMPLEMENTARIO O PZAS. ESPECIALES | 1 | 0.55 | 0.55 |
| WW00400 | u | PEQUEÑO MATERIAL | 1 | 0.3 | 0.30 |
|  |  | Total |  |  | 75.25 |

**08FGF00002** u EQUIPO GRIFERÍA FREGADERO 2 SENOS 2 GRIFOS
Precio: 81.07
Equipo de grifería para fregadero de dos senos formada por dos grifos de latón cromado con aireador, uniones y válvulas de desagüe, tapón y cadenilla; construido según CTE e instrucciones del fabricante. Medida la cantidad ejecutada.

| Código | Ud | Descripción | Rendimiento | Precio | Importe |
|---|---|---|---|---|---|
| TO01900 | h | OF. 1ª FONTANERO | 0.4 | 19.85 | 7.94 |
| IF13800 | u | GRIFO FREGADERO DE 1ª CAL. | 2 | 31.07 | 62.14 |
| IF30400 | u | VÁLVULA DESAGUE FREGADERO C/ TAPÓN Y CADENILLA | 2 | 5.07 | 10.14 |
| WW00300 | u | MATERIAL COMPLEMENTARIO O PZAS. ESPECIALES | 1 | 0.55 | 0.55 |
| WW00400 | u | PEQUEÑO MATERIAL | 1 | 0.3 | 0.30 |
|  |  | Total |  |  | 81.07 |

**08FGF00003** u EQUIPO GRIFERÍA FREGADERO 2 SENOS MONOBLOC PRIMERA CALIDAD
Precio: 95.69
Equipo de grifería monobloc para fregadero de dos senos, de latón cromado de primera calidad, con crucetas cromadas, caño superior giratorio con aireador, válvulas de desagüe, enlace, tapones y cadenilla; construido según CTE e instrucciones del fabricante. Medida la cantidad ejecutada.

| Código | Ud | Descripción | Rendimiento | Precio | Importe |
|---|---|---|---|---|---|
| TO01900 | h | OF. 1ª FONTANERO | 0.4 | 19.85 | 7.94 |
| IF13900 | u | GRIFO MONOBLOC FREGADERO DE 1ª CAL. | 1 | 72.9 | 72.90 |
| IF16700 | u | JUEGO DE RAMALILLOS | 1 | 3.86 | 3.86 |
| IF30400 | u | VÁLVULA DESAGUE FREGADERO C/ TAPÓN Y CADENILLA | 2 | 5.07 | 10.14 |
| WW00300 | u | MATERIAL COMPLEMENTARIO O PZAS. ESPECIALES | 1 | 0.55 | 0.55 |
| WW00400 | u | PEQUEÑO MATERIAL | 1 | 0.3 | 0.30 |
|  |  | Total |  |  | 95.69 |

**08FGF00004** u EQUIPO GRIFERÍA FREGADERO MEZCL. CALIDAD MEDIA
Precio: 44.95
Equipo de grifería para fregadero, de latón cromado de calidad media, con mezclador exterior, crucetas cromadas, caño giratorio, válvula de desagüe, tapón y uniones; construido según CTE e instrucciones del fabricante. Medida la cantidad ejecutada.

| Código | Ud | Descripción | Rendimiento | Precio | Importe |
|---|---|---|---|---|---|
| TO01900 | h | OF. 1ª FONTANERO | 0.3 | 19.85 | 5.96 |
| IF01800 | u | BATERIA EXTERIOR FREGADERO F Y C. CALIDAD MEDIA | 1 | 33.07 | 33.07 |
| IF30400 | u | VÁLVULA DESAGUE FREGADERO C/ TAPÓN Y CADENILLA | 1 | 5.07 | 5.07 |
| WW00300 | u | MATERIAL COMPLEMENTARIO O PZAS. ESPECIALES | 1 | 0.55 | 0.55 |
| WW00400 | u | PEQUEÑO MATERIAL | 1 | 0.3 | 0.30 |
|  |  | Total |  |  | 44.95 |

**08FGF00005** u EQUIPO GRIFERÍA FREGADERO MONOBLOC PRIMERA CALIDAD
Precio: 89.63
Equipo de grifería monobloc para fregadero, de latón cromado de primera calidad, con crucetas cromadas, caño superior giratorio con aireador, válvula de desagüe, enlace tapón y cadenilla; construido según CTE e instrucciones del fabricante. Medida la cantidad ejecutada.

| Código | Ud | Descripción | Rendimiento | Precio | Importe |
|---|---|---|---|---|---|
| TO01900 | h | OF. 1ª FONTANERO | 0.35 | 19.85 | 6.95 |
| IF13900 | u | GRIFO MONOBLOC FREGADERO DE 1ª CAL. | 1 | 72.9 | 72.90 |
| IF16700 | u | JUEGO DE RAMALILLOS | 1 | 3.86 | 3.86 |
| IF30400 | u | VÁLVULA DESAGUE FREGADERO C/ TAPÓN Y CADENILLA | 1 | 5.07 | 5.07 |
| WW00300 | u | MATERIAL COMPLEMENTARIO O PZAS. ESPECIALES | 1 | 0.55 | 0.55 |
| WW00400 | u | PEQUEÑO MATERIAL | 1 | 0.3 | 0.30 |
|  |  | Total |  |  | 89.63 |

**08FGF00006** u EQUIPO GRIFERÍA FREGADERO PRIMERA CALIDAD
Precio: 64.43
Equipo de grifería para fregadero de latón cromado de primera calidad, con mezclador exterior,crucetas cromadas, caño giratorio con aireador, válvula de desagüe, enlace, tapón y cadenilla; construido según CTE e instrucciones del fabricante. Medida la cantidad ejecutada.

| Código | Ud | Descripción | Rendimiento | Precio | Importe |
|---|---|---|---|---|---|
| TO01900 | h | OF. 1ª FONTANERO | 0.35 | 19.85 | 6.95 |
| IF01700 | u | BATERIA EXTERIOR FREGADERO F Y C DE 1ª C. | 1 | 47.7 | 47.70 |
| IF16700 | u | JUEGO DE RAMALILLOS | 1 | 3.86 | 3.86 |
| IF30400 | u | VÁLVULA DESAGUE FREGADERO C/ TAPÓN Y CADENILLA | 1 | 5.07 | 5.07 |
| WW00300 | u | MATERIAL COMPLEMENTARIO O PZAS. ESPECIALES | 1 | 0.55 | 0.55 |
| WW00400 | u | PEQUEÑO MATERIAL | 1 | 0.3 | 0.30 |
|  |  | Total |  |  | 64.43 |

**08FGF00007** u EQUIPO GRIFERÍA FREGADERO CALIDAD MEDIA
Precio: 66.82
Equipo de grifería para fregadero de latón cromado de calidad media, con crucetas cromadas, caño superior giratorio, válvula de desagüe con tapón, cadenilla y uniones; construido según CTE e instrucciones del fabricante. Medida la cantidad ejecutada.

| Código | Ud | Descripción | Rendimiento | Precio | Importe |
|---|---|---|---|---|---|
| TO01900 | h | OF. 1ª FONTANERO | 0.35 | 19.85 | 6.95 |
| IF09800 | u | EQUIPO GRIFERIA MONOBLOC FREG. CALIDAD MEDIA | 1 | 50.09 | 50.09 |
| IF16700 | u | JUEGO DE RAMALILLOS | 1 | 3.86 | 3.86 |
| IF30400 | u | VÁLVULA DESAGUE FREGADERO C/ TAPÓN Y CADENILLA | 1 | 5.07 | 5.07 |
| WW00300 | u | MATERIAL COMPLEMENTARIO O PZAS. ESPECIALES | 1 | 0.55 | 0.55 |
| WW00400 | u | PEQUEÑO MATERIAL | 1 | 0.3 | 0.30 |
|  |  | Total |  |  | 66.82 |

**08FGF00008** u EQUIPO GRIFERÍA FREGADERO UN SENO MONOMANDO PRIMERA CALIDAD
Precio: 74.42
Equipo de grifería monomando para fregadero de un seno, de latón cromado de primera calidad, con mezclador, caño giratorio con aireador, enlaces de alimentación flexibles, válvula de desagüe, tapón y cadenilla, y llaves de regulación, construido según CTE e instrucciones del fabricante. Medida la cantidad ejecutada.

| Código | Ud | Descripción | Rendimiento | Precio | Importe |
|---|---|---|---|---|---|
| TO01900 | h | OF. 1ª FONTANERO | 0.5 | 19.85 | 9.93 |
| IF10108 | u | EQUIPO GRIFERIA MONOMANDO FREGADERO 1ª CAL. | 1 | 46.09 | 46.09 |
| IF16700 | u | JUEGO DE RAMALILLOS | 1 | 3.86 | 3.86 |
| IF22600 | u | LLAVE PASO ESCUADRA DIÁM. 1/2" | 2 | 4.31 | 8.62 |
| IF30400 | u | VÁLVULA DESAGUE FREGADERO C/ TAPÓN Y CADENILLA | 1 | 5.07 | 5.07 |
| WW00300 | u | MATERIAL COMPLEMENTARIO O PZAS. ESPECIALES | 1 | 0.55 | 0.55 |
| WW00400 | u | PEQUEÑO MATERIAL | 1 | 0.3 | 0.30 |
|  |  | Total |  |  | 74.42 |

**08FGF00009** u EQUIPO GRIFERÍA FREGADERO DOS SENOS MONOMANDO PRIMERA CALIDAD
Precio: 79.49
Equipo de grifería monomando para fregadero de dos senos, de latón cromado de primera calidad, con mezclador, caño giratorio con aireador, enlaces de alimentación flexibles, válvulas de desagüe, tapones y cadenillas, y llaves de regulación, construido según CTE e instrucciones del fabricante. Medida la cantidad ejecutada.

| Código | Ud | Descripción | Rendimiento | Precio | Importe |
|---|---|---|---|---|---|
| TO01900 | h | OF. 1ª FONTANERO | 0.5 | 19.85 | 9.93 |
| IF10108 | u | EQUIPO GRIFERIA MONOMANDO FREGADERO 1ª CAL. | 1 | 46.09 | 46.09 |
| IF16700 | u | JUEGO DE RAMALILLOS | 1 | 3.86 | 3.86 |
| IF22600 | u | LLAVE PASO ESCUADRA DIÁM. 1/2" | 2 | 4.31 | 8.62 |
| IF30400 | u | VÁLVULA DESAGUE FREGADERO C/ TAPÓN Y CADENILLA | 2 | 5.07 | 10.14 |
| WW00300 | u | MATERIAL COMPLEMENTARIO O PZAS. ESPECIALES | 1 | 0.55 | 0.55 |
| WW00400 | u | PEQUEÑO MATERIAL | 1 | 0.3 | 0.30 |
|  |  | Total |  |  | 79.49 |

###### 08FGL Lavabo

**08FGL00001** u EQUIPO GRIFERÍA LAVABO MONOBLOC 1ª CAL. CAÑO ALTO DESAGÜE AUTOM.
Precio: 84.05
Equipo de grifería monobloc para lavabo de latón cromado de primera calidad, con crucetas cromadas, caño alto giratorio con aireador, desagüe automático, sifón botella y llaves de regulacion; construido según CTE e instrucciones del fabricante. Medida la cantidad ejecutada.

| Código | Ud | Descripción | Rendimiento | Precio | Importe |
|---|---|---|---|---|---|
| TO01900 | h | OF. 1ª FONTANERO | 0.5 | 19.85 | 9.93 |
| IF07800 | u | DESAGUE AUTOMÁTICO LAVABO | 1 | 18.2 | 18.20 |
| IF14100 | u | GRIFO MONOBLOC LAVABO DE 1ª CAL. | 1 | 42.59 | 42.59 |
| IF16700 | u | JUEGO DE RAMALILLOS | 1 | 3.86 | 3.86 |
| IF22600 | u | LLAVE PASO ESCUADRA DIÁM. 1/2" | 2 | 4.31 | 8.62 |
| WW00300 | u | MATERIAL COMPLEMENTARIO O PZAS. ESPECIALES | 1 | 0.55 | 0.55 |
| WW00400 | u | PEQUEÑO MATERIAL | 1 | 0.3 | 0.30 |
|  |  | Total |  |  | 84.05 |

**08FGL00002** u EQUIPO GRIFERÍA LAVABO MONOBLOC PRIMERA CALIDAD
Precio: 71.23
Equipo de grifería monobloc para lavabo de latón cromado de primera calidad, con crucetas cromadas, caño con aireador, válvula de desagüe, enlace, tapón, cadenilla y llaves de regulacion; construido según CTE e instrucciones del fabricante. Medida la cantidad ejecutada.

| Código | Ud | Descripción | Rendimiento | Precio | Importe |
|---|---|---|---|---|---|
| TO01900 | h | OF. 1ª FONTANERO | 0.5 | 19.85 | 9.93 |
| IF14100 | u | GRIFO MONOBLOC LAVABO DE 1ª CAL. | 1 | 42.59 | 42.59 |
| IF16700 | u | JUEGO DE RAMALILLOS | 1 | 3.86 | 3.86 |
| IF22600 | u | LLAVE PASO ESCUADRA DIÁM. 1/2" | 2 | 4.31 | 8.62 |
| IF30500 | u | VÁLVULA DESAGUE LAVABO C/TAPON | 1 | 5.38 | 5.38 |
| WW00300 | u | MATERIAL COMPLEMENTARIO O PZAS. ESPECIALES | 1 | 0.55 | 0.55 |
| WW00400 | u | PEQUEÑO MATERIAL | 1 | 0.3 | 0.30 |
|  |  | Total |  |  | 71.23 |

**08FGL00003** u EQUIPO GRIFERÍA LAVABO TEMPORIZADA PRIMERA CALIDAD
Precio: 81.26
Equipo de grifería temporizada, para lavabo, de latón cromado de primera calidad, con desagüe automático y llaves de regulacion; instalado según CTE e instrucciones del fabricante. Medida la cantidad ejecutada.

| Código | Ud | Descripción | Rendimiento | Precio | Importe |
|---|---|---|---|---|---|
| TO01900 | h | OF. 1ª FONTANERO | 0.45 | 19.85 | 8.93 |
| IF07800 | u | DESAGUE AUTOMÁTICO LAVABO | 1 | 18.2 | 18.20 |
| IF14500 | u | GRIFO TEMPORIZADO LAVABO DE 1ª C. | 1 | 40.8 | 40.80 |
| IF16700 | u | JUEGO DE RAMALILLOS | 1 | 3.86 | 3.86 |
| IF22600 | u | LLAVE PASO ESCUADRA DIÁM. 1/2" | 2 | 4.31 | 8.62 |
| WW00300 | u | MATERIAL COMPLEMENTARIO O PZAS. ESPECIALES | 1 | 0.55 | 0.55 |
| WW00400 | u | PEQUEÑO MATERIAL | 1 | 0.3 | 0.30 |
|  |  | Total |  |  | 81.26 |

**08FGL00004** u EQUIPO GRIFERÍA LAVABO MEZCL. PRIMERA CALIDAD
Precio: 102.03
Equipo de grifería mezcladora para lavabo, de latón cromado de primera calidad, con crucetas cromadas, caño central con aireador, válvula de desagüe, enlace, tapón y cadenilla y llaves de regulacion; construido según CTE e instrucciones de fabricante. Medida la cantidad ejecutada.

| Código | Ud | Descripción | Rendimiento | Precio | Importe |
|---|---|---|---|---|---|
| TO01900 | h | OF. 1ª FONTANERO | 0.5 | 19.85 | 9.93 |
| IF09100 | u | EQUIPO GRIFERIA MEZCLA CAÑO CENTR. LAV. 1ª C. | 1 | 73.39 | 73.39 |
| IF16700 | u | JUEGO DE RAMALILLOS | 1 | 3.86 | 3.86 |
| IF22600 | u | LLAVE PASO ESCUADRA DIÁM. 1/2" | 2 | 4.31 | 8.62 |
| IF30500 | u | VÁLVULA DESAGUE LAVABO C/TAPON | 1 | 5.38 | 5.38 |
| WW00300 | u | MATERIAL COMPLEMENTARIO O PZAS. ESPECIALES | 1 | 0.55 | 0.55 |
| WW00400 | u | PEQUEÑO MATERIAL | 1 | 0.3 | 0.30 |
|  |  | Total |  |  | 102.03 |

**08FGL00006** u EQUIPO GRIFERÍA LAVABO MONOBLOC PRIMERA CALIDAD CAÑO ALTO
Precio: 62.61
Equipo de grifería monobloc para lavabo de latón cromado de primera calidad, con crucetas cromadas, caño alto con aireador, válvula de desagüe, enlace, tapón y cadenilla construido según CTE e instrucciones del fabricante. Medida la cantidad ejecutada.

| Código | Ud | Descripción | Rendimiento | Precio | Importe |
|---|---|---|---|---|---|
| TO01900 | h | OF. 1ª FONTANERO | 0.5 | 19.85 | 9.93 |
| IF14100 | u | GRIFO MONOBLOC LAVABO DE 1ª CAL. | 1 | 42.59 | 42.59 |
| IF16700 | u | JUEGO DE RAMALILLOS | 1 | 3.86 | 3.86 |
| IF30500 | u | VÁLVULA DESAGUE LAVABO C/TAPON | 1 | 5.38 | 5.38 |
| WW00300 | u | MATERIAL COMPLEMENTARIO O PZAS. ESPECIALES | 1 | 0.55 | 0.55 |
| WW00400 | u | PEQUEÑO MATERIAL | 1 | 0.3 | 0.30 |
|  |  | Total |  |  | 62.61 |

**08FGL00007** u EQUIPO GRIFERÍA LAVABO MONOBLOC CALIDAD MEDIA CAÑO ALTO
Precio: 51.52
Equipo de grifería monobloc para lavabo de latón cromado de calidad media, con crucetas cromadas, caño alto, válvula de desagüe, enlace, tapón y cadenilla; construido según CTE e instrucciones del fabricante. Medida la cantidad ejecutada.

| Código | Ud | Descripción | Rendimiento | Precio | Importe |
|---|---|---|---|---|---|
| TO01900 | h | OF. 1ª FONTANERO | 0.5 | 19.85 | 9.93 |
| IF14200 | u | GRIFO MONOBLOC LAVABO CALIDAD MEDIA | 1 | 31.5 | 31.50 |
| IF16700 | u | JUEGO DE RAMALILLOS | 1 | 3.86 | 3.86 |
| IF30500 | u | VÁLVULA DESAGUE LAVABO C/TAPON | 1 | 5.38 | 5.38 |
| WW00300 | u | MATERIAL COMPLEMENTARIO O PZAS. ESPECIALES | 1 | 0.55 | 0.55 |
| WW00400 | u | PEQUEÑO MATERIAL | 1 | 0.3 | 0.30 |
|  |  | Total |  |  | 51.52 |

**08FGL00008** u EQUIPO GRIFERÍA LAVABO MEZCL. CALIDAD MEDIA
Precio: 49.75
Equipo de grifería mezcladora para lavabo de latón cromado de calidad media, con crucetas cromadas, caño central, válvula de desagüe, enlaces y tapon; construido según CTE e instrucciones del fabricante. Medida la cantidad ejecutada.

| Código | Ud | Descripción | Rendimiento | Precio | Importe |
|---|---|---|---|---|---|
| TO01900 | h | OF. 1ª FONTANERO | 0.5 | 19.85 | 9.93 |
| IF09200 | u | EQUIPO GRIFERIA.MEZCLA CAÑO CENTR. LAV. CALIDAD MEDIA | 1 | 29.73 | 29.73 |
| IF16700 | u | JUEGO DE RAMALILLOS | 1 | 3.86 | 3.86 |
| IF30500 | u | VÁLVULA DESAGUE LAVABO C/TAPON | 1 | 5.38 | 5.38 |
| WW00300 | u | MATERIAL COMPLEMENTARIO O PZAS. ESPECIALES | 1 | 0.55 | 0.55 |
| WW00400 | u | PEQUEÑO MATERIAL | 1 | 0.3 | 0.30 |
|  |  | Total |  |  | 49.75 |

**08FGL00009** u EQUIPO GRIFERÍA LAVABO MONOMANDO PRIMERA CALIDAD
Precio: 68.62
Equipo de grifería monomando para lavabo, de latón cromado de primera calidad, mezclador con aireador, desagüe automático, enlaces de alimentación flexibles, y llaves de regulación, construido según CTE e instrucciones del fabricante. Medida la cantidad ejecutada.

| Código | Ud | Descripción | Rendimiento | Precio | Importe |
|---|---|---|---|---|---|
| TO01900 | h | OF. 1ª FONTANERO | 0.5 | 19.85 | 9.93 |
| IF10102 | u | EQUIPO GRIFERIA MONOMANDO LAVABO 1ª CAL. | 1 | 45.36 | 45.36 |
| IF16700 | u | JUEGO DE RAMALILLOS | 1 | 3.86 | 3.86 |
| IF22600 | u | LLAVE PASO ESCUADRA DIÁM. 1/2" | 2 | 4.31 | 8.62 |
| WW00300 | u | MATERIAL COMPLEMENTARIO O PZAS. ESPECIALES | 1 | 0.55 | 0.55 |
| WW00400 | u | PEQUEÑO MATERIAL | 1 | 0.3 | 0.30 |
|  |  | Total |  |  | 68.62 |

**08FGL00101** u EQUIPO GRIFERÍA LAVABO MEZCL. AP. Y CIERRE TEMP. PRIMERA CALIDAD
Precio: 334.75
Equipo de grifería mezcladora para lavabo de latón cromado primera calidad, aperturador pulsador y cierre temporizado, válvula de desagüe y llaves de regulacion; instalado según CTE e instrucciones de fabricante. Medida la cantidad ejecutada.

| Código | Ud | Descripción | Rendimiento | Precio | Importe |
|---|---|---|---|---|---|
| TO01900 | h | OF. 1ª FONTANERO | 0.5 | 19.85 | 9.93 |
| IF13700 | u | GRIFO MEZCLADOR TEMPORIZADO DE 1ª CAL. | 1 | 306.11 | 306.11 |
| IF16700 | u | JUEGO DE RAMALILLOS | 1 | 3.86 | 3.86 |
| IF22600 | u | LLAVE PASO ESCUADRA DIÁM. 1/2" | 2 | 4.31 | 8.62 |
| IF30500 | u | VÁLVULA DESAGUE LAVABO C/TAPON | 1 | 5.38 | 5.38 |
| WW00300 | u | MATERIAL COMPLEMENTARIO O PZAS. ESPECIALES | 1 | 0.55 | 0.55 |
| WW00400 | u | PEQUEÑO MATERIAL | 1 | 0.3 | 0.30 |
|  |  | Total |  |  | 334.75 |

**08FGL90001** u EQUIPO GRIFERIA LAVABO GERONTOLÓGICO USO PERS CON DISC
Precio: 134.26
Equipo de grifería monomando gerontológico para lavabo, accesible para personas co discapacidad, de latón cromado, con gran palanca de apertura y cierre, mezclador con aireador, desagüe automático, enlaces de alimentación flexible, y llaves de regulación; construido según CTE/DB-HS 4 e instrucciones del fabricante. Medida la cantidad ejecutada.

| Código | Ud | Descripción | Rendimiento | Precio | Importe |
|---|---|---|---|---|---|
| TO01900 | h | OF. 1ª FONTANERO | 0.5 | 19.85 | 9.93 |
| IF09550 | u | EQUIPO GRIFERIA GERONTOLÓGICO PARA BAÑO | 1 | 111 | 111.00 |
| IF16700 | u | JUEGO DE RAMALILLOS | 1 | 3.86 | 3.86 |
| IF22600 | u | LLAVE PASO ESCUADRA DIÁM. 1/2" | 2 | 4.31 | 8.62 |
| WW00300 | u | MATERIAL COMPLEMENTARIO O PZAS. ESPECIALES | 1 | 0.55 | 0.55 |
| WW00400 | u | PEQUEÑO MATERIAL | 1 | 0.3 | 0.30 |
|  |  | Total |  |  | 134.26 |

###### 08FGN Bañera

**08FGN00001** u EQUIPO GRIFERÍA BAÑO-DUCHA PRIMERA CALIDAD
Precio: 119.56
Equipo de grifería para baño-ducha, de latón cromado de primera calidad, con mezclador exterior, transfusor baño-ducha, soporte horquilla y soporte a rotula, crucetas cromadas, maneral-teléfono con flexible de 1,50 m, rebosadero, válvula de desagüe, tapón y cadenilla; construido según CTE e instrucciones del fabricante. Medida la cantidad ejecutada.

| Código | Ud | Descripción | Rendimiento | Precio | Importe |
|---|---|---|---|---|---|
| TO01900 | h | OF. 1ª FONTANERO | 0.4 | 19.85 | 7.94 |
| IF02000 | u | BATERIA EXTERIOR BAÑO/DUCHA DE 1ª C. | 1 | 65.83 | 65.83 |
| IF07900 | u | DESAGUE BAÑERA 1 1/4" C/REBOSADERO | 1 | 9.2 | 9.20 |
| IF08500 | u | DUCHA TELEFONO FLEX. CROMADO 1ª CAL.1,50 m | 1 | 35.74 | 35.74 |
| WW00300 | u | MATERIAL COMPLEMENTARIO O PZAS. ESPECIALES | 1 | 0.55 | 0.55 |
| WW00400 | u | PEQUEÑO MATERIAL | 1 | 0.3 | 0.30 |
|  |  | Total |  |  | 119.56 |

**08FGN00002** u EQUIPO GRIFERÍA BAÑO-DUCHA CALIDAD MEDIA
Precio: 64.14
Equipo de grifería para baño-ducha, de latón cromado de calidad media, con crucetas cromadas,mezclador exterior con transfusor, soporte de horquilla, maneral-teléfono con flexible de 1,5 m, uniones rebosadero, válvula de desagüe y tapon; construido según CTE e instrucciones del fabricante. Medida la cantidad ejecutada.

| Código | Ud | Descripción | Rendimiento | Precio | Importe |
|---|---|---|---|---|---|
| TO01900 | h | OF. 1ª FONTANERO | 0.35 | 19.85 | 6.95 |
| IF02100 | u | BATERIA EXTERIOR BAÑO/DUCHA CALIDAD MEDIA | 1 | 36.1 | 36.10 |
| IF07900 | u | DESAGUE BAÑERA 1 1/4" C/REBOSADERO | 1 | 9.2 | 9.20 |
| IF08600 | u | DUCHA TELEFONO FLEX. CROMADO CAL. MED. 1,50 m | 1 | 11.04 | 11.04 |
| WW00300 | u | MATERIAL COMPLEMENTARIO O PZAS. ESPECIALES | 1 | 0.55 | 0.55 |
| WW00400 | u | PEQUEÑO MATERIAL | 1 | 0.3 | 0.30 |
|  |  | Total |  |  | 64.14 |

**08FGN00003** u EQUIPO GRIFERÍA BAÑO-DUCHA MONOMANDO PRIMERA CALIDAD
Precio: 72.12
Equipo de grifería monomando para baño-ducha, de latón cromado de primera calidad, con mezclador exterior con inversor, ducha-telefono flexible de 1,70 m y soporte articulado, válvula de desagüe, rebosadero, tapón y cadenilla; construido según CTE e instrucciones del fabricante. Medida la cantidad ejecutada.

| Código | Ud | Descripción | Rendimiento | Precio | Importe |
|---|---|---|---|---|---|
| TO01900 | h | OF. 1ª FONTANERO | 0.4 | 19.85 | 7.94 |
| IF07900 | u | DESAGUE BAÑERA 1 1/4" C/REBOSADERO | 1 | 9.2 | 9.20 |
| IF10106 | u | EQUIPO GRIFERIA MONOMANDO BAÑO-DUCHA 1ª CAL. | 1 | 54.13 | 54.13 |
| WW00300 | u | MATERIAL COMPLEMENTARIO O PZAS. ESPECIALES | 1 | 0.55 | 0.55 |
| WW00400 | u | PEQUEÑO MATERIAL | 1 | 0.3 | 0.30 |
|  |  | Total |  |  | 72.12 |

###### 08FGW Varios

**08FGW00001** u EQUIPO GRIFERÍA LAVADORA/LAVAVAJILLAS PRIMERA CALIDAD
Precio: 20.4
Equipo de grifería para lavadora o lavavajillas formado por llave de paso con cruceta cromada de primera calidad y desagüe sifónico; construido según CTE e instrucciones del fabricante. Medida la cantidad ejecutada.

| Código | Ud | Descripción | Rendimiento | Precio | Importe |
|---|---|---|---|---|---|
| TO01900 | h | OF. 1ª FONTANERO | 0.25 | 19.85 | 4.96 |
| IF13500 | u | GRIFO LAVADORA/LAVAVAJILLAS DE 1ª CAL. | 1 | 14.59 | 14.59 |
| WW00300 | u | MATERIAL COMPLEMENTARIO O PZAS. ESPECIALES | 1 | 0.55 | 0.55 |
| WW00400 | u | PEQUEÑO MATERIAL | 1 | 0.3 | 0.30 |
|  |  | Total |  |  | 20.4 |

**08FGW00002** u EQUIPO GRIFERÍA PUNTO RIEGO EN PARAM. VERTICAL PRIMERA CALIDAD
Precio: 24.04
Equipo de grifería para punto de riego en paramento vertical, formado por llaves, cruceta cromada de primera calidad; construido según CTE e instrucciones del fabricante. Medida la cantidad ejecutada.

| Código | Ud | Descripción | Rendimiento | Precio | Importe |
|---|---|---|---|---|---|
| TO01900 | h | OF. 1ª FONTANERO | 0.2 | 19.85 | 3.97 |
| IF12900 | u | GRIFO CROMADO BOCA ROSCADA C/PARED DE 1ª CAL. | 1 | 19.22 | 19.22 |
| WW00300 | u | MATERIAL COMPLEMENTARIO O PZAS. ESPECIALES | 1 | 0.55 | 0.55 |
| WW00400 | u | PEQUEÑO MATERIAL | 1 | 0.3 | 0.30 |
|  |  | Total |  |  | 24.04 |

**08FGW00003** u EQUIPO GRIFERÍA PILETA-LAVADERO MONOBLOC PRIMERA CALIDAD
Precio: 63.69
Equipo de grifería monobloc para pileta lavadero de latón cromado de primera calidad, con crucetas cromadas y válvula de desagüe con enlace y tapon; construido según CTE e instrucciones del fabricante. Medida la cantidad ejecutada.

| Código | Ud | Descripción | Rendimiento | Precio | Importe |
|---|---|---|---|---|---|
| TO01900 | h | OF. 1ª FONTANERO | 0.35 | 19.85 | 6.95 |
| IF10000 | u | EQUIPO GRIFERIA MONOBLOC PILETA DE 1ª C. | 1 | 46.96 | 46.96 |
| IF16700 | u | JUEGO DE RAMALILLOS | 1 | 3.86 | 3.86 |
| IF30600 | u | VÁLVULA DESAGUE LAVADERO C/TAPON | 1 | 5.07 | 5.07 |
| WW00300 | u | MATERIAL COMPLEMENTARIO O PZAS. ESPECIALES | 1 | 0.55 | 0.55 |
| WW00400 | u | PEQUEÑO MATERIAL | 1 | 0.3 | 0.30 |
|  |  | Total |  |  | 63.69 |

**08FGW00004** u EQUIPO GRIFERÍA PILETA-LAVADERO PRIMERA CALIDAD
Precio: 69.92
Equipo de grifería mezcladora de caño central para lavadero de latón cromado de primera calidad,cón crucetas cromadas y válvula de desagüe con enlace, tapón y cadenillas; construido según CTE e instrucciones del fabricante. Medida la cantidad ejecutada.

| Código | Ud | Descripción | Rendimiento | Precio | Importe |
|---|---|---|---|---|---|
| TO01900 | h | OF. 1ª FONTANERO | 0.4 | 19.85 | 7.94 |
| IF08800 | u | EQUIPO GRIFER. MEZCLA.CAÑO CENT. LAVAD.1ª | 1 | 52.2 | 52.20 |
| IF16700 | u | JUEGO DE RAMALILLOS | 1 | 3.86 | 3.86 |
| IF30600 | u | VÁLVULA DESAGUE LAVADERO C/TAPON | 1 | 5.07 | 5.07 |
| WW00300 | u | MATERIAL COMPLEMENTARIO O PZAS. ESPECIALES | 1 | 0.55 | 0.55 |
| WW00400 | u | PEQUEÑO MATERIAL | 1 | 0.3 | 0.30 |
|  |  | Total |  |  | 69.92 |

**08FGW00005** u EQUIPO GRIFERÍA LAVADORA/LAVAVAJILLAS CALIDAD MEDIA
Precio: 16.44
Equipo de grifería para lavadora o lavavajillas de latón cromado de calidad media, formado por llave de paso con cruceta cromada; construido según CTE e instrucciones del fabricante. Medida la cantidad ejecutada.

| Código | Ud | Descripción | Rendimiento | Precio | Importe |
|---|---|---|---|---|---|
| TO01900 | h | OF. 1ª FONTANERO | 0.25 | 19.85 | 4.96 |
| IF13600 | u | GRIFO LAVADORA/LAVAVAJILLAS CALIDAD MEDIA | 1 | 10.63 | 10.63 |
| WW00300 | u | MATERIAL COMPLEMENTARIO O PZAS. ESPECIALES | 1 | 0.55 | 0.55 |
| WW00400 | u | PEQUEÑO MATERIAL | 1 | 0.3 | 0.30 |
|  |  | Total |  |  | 16.44 |

**08FGW00006** u EQUIPO GRIFERÍA PUNTO RIEGO EN PARAMEN. VERTICAL CALIDAD MEDIA
Precio: 20.9
Equipo de grifería para punto de riego en paramento vertical de latón cromado de calidad media, formado por llave de paso con cruceta cromada; construido según CTE e instrucciones del fabricante. Medida la cantidad ejecutada.

| Código | Ud | Descripción | Rendimiento | Precio | Importe |
|---|---|---|---|---|---|
| TO01900 | h | OF. 1ª FONTANERO | 0.2 | 19.85 | 3.97 |
| IF13000 | u | GRIFO CROMADO BOCA ROSCADA C/PARED CALIDAD MEDIA | 1 | 16.08 | 16.08 |
| WW00300 | u | MATERIAL COMPLEMENTARIO O PZAS. ESPECIALES | 1 | 0.55 | 0.55 |
| WW00400 | u | PEQUEÑO MATERIAL | 1 | 0.3 | 0.30 |
|  |  | Total |  |  | 20.9 |

**08FGW00007** u EQUIPO GRIFERÍA PILETA-LAVADERO MONOBLOC CALIDAD MEDIA
Precio: 46.96
Equipo de grifería monobloc para pileta lavadero de latón cromado de calidad media, con crucetas cromadas, válvula de desagüe, con enlace y tapon; construido según CTE e instrucciones del fabricante. Medida la cantidad ejecutada.

| Código | Ud | Descripción | Rendimiento | Precio | Importe |
|---|---|---|---|---|---|
| TO01900 | h | OF. 1ª FONTANERO | 0.35 | 19.85 | 6.95 |
| IF10100 | u | EQUIPO GRIFERIA MONOBLOC PILETA CALIDAD MEDIA | 1 | 30.23 | 30.23 |
| IF16700 | u | JUEGO DE RAMALILLOS | 1 | 3.86 | 3.86 |
| IF30600 | u | VÁLVULA DESAGUE LAVADERO C/TAPON | 1 | 5.07 | 5.07 |
| WW00300 | u | MATERIAL COMPLEMENTARIO O PZAS. ESPECIALES | 1 | 0.55 | 0.55 |
| WW00400 | u | PEQUEÑO MATERIAL | 1 | 0.3 | 0.30 |
|  |  | Total |  |  | 46.96 |

**08FGW00008** u EQUIPO GRIFERÍA PILETA-LAVADERO CALIDAD MEDIA
Precio: 42.75
Equipo de grifería mezcladora para pileta lavadero de latón cromado de calidad media, con crucetas cromadas, caño central y válvula de desagüe con tapon; construido según CTE e instrucciones del fabricante. Medida la cantidad ejecutada.

| Código | Ud | Descripción | Rendimiento | Precio | Importe |
|---|---|---|---|---|---|
| TO01900 | h | OF. 1ª FONTANERO | 0.2 | 19.85 | 3.97 |
| IF08900 | u | EQUIPO GRIFER. MEZCLA. CAÑO CENT. LAVAD.CALIDAD MEDIA | 1 | 32.86 | 32.86 |
| IF30600 | u | VÁLVULA DESAGUE LAVADERO C/TAPON | 1 | 5.07 | 5.07 |
| WW00300 | u | MATERIAL COMPLEMENTARIO O PZAS. ESPECIALES | 1 | 0.55 | 0.55 |
| WW00400 | u | PEQUEÑO MATERIAL | 1 | 0.3 | 0.30 |
|  |  | Total |  |  | 42.75 |

**08FGW00050** u EQUIPO FLUXÓMETRO URINARIO 1/2"
Precio: 106.07
Equipo de fluxometro de latón cromado para urinario de 1/2", con tubo de descarga incorporado,construido según CTE e instrucciones del fabricante. Medida la cantidad ejecutada.

| Código | Ud | Descripción | Rendimiento | Precio | Importe |
|---|---|---|---|---|---|
| TO01900 | h | OF. 1ª FONTANERO | 0.55 | 19.85 | 10.92 |
| IF10200 | u | FLUXOR 1/2" CON TUBO DE DESCARGA CAL. MEDIA | 1 | 94.3 | 94.30 |
| WW00300 | u | MATERIAL COMPLEMENTARIO O PZAS. ESPECIALES | 1 | 0.55 | 0.55 |
| WW00400 | u | PEQUEÑO MATERIAL | 1 | 0.3 | 0.30 |
|  |  | Total |  |  | 106.07 |

**08FGW00051** u EQUIPO GRIFERÍA INODORO/PLACA TURCA/VERT. PRIMERA CALIDAD
Precio: 91.45
Equipo de grifería temporizada para inodoro, placa turca o vertedero, de latón cromado, primera calidad, presión mínima 0,900 bar, tiempo aproximado 6 a 7 seg. caudal 1,5 l/seg.; instalado según CTE e instrucciones del fabricante. Medida la cantidad ejecutada.

| Código | Ud | Descripción | Rendimiento | Precio | Importe |
|---|---|---|---|---|---|
| TO01900 | h | OF. 1ª FONTANERO | 0.5 | 19.85 | 9.93 |
| IF14400 | u | GRIFO TEMPORIZADO INODORO, TAZA TURCA O VERTEDERO | 1 | 76.36 | 76.36 |
| IF22600 | u | LLAVE PASO ESCUADRA DIÁM. 1/2" | 1 | 4.31 | 4.31 |
| WW00300 | u | MATERIAL COMPLEMENTARIO O PZAS. ESPECIALES | 1 | 0.55 | 0.55 |
| WW00400 | u | PEQUEÑO MATERIAL | 1 | 0.3 | 0.30 |
|  |  | Total |  |  | 91.45 |

**08FGW00060** u EQUIPO FLUXÓMETRO INODORO 3/4" DE 0,4 A 4 ATMS
Precio: 121.76
Equipo de fluxometro de latón cromado para inodoro, de presión comprendida entre 0,4 y 4 ATMS, de 3/4", llave de corte y tubo de descarga; construido según CTE e instrucciones del fabricante. Medida la cantidad ejecutada.

| Código | Ud | Descripción | Rendimiento | Precio | Importe |
|---|---|---|---|---|---|
| TO01900 | h | OF. 1ª FONTANERO | 0.6 | 19.85 | 11.91 |
| IF10300 | u | FLUXOR 3/4" DE 0,4 A 4 atm CON LLAVE Y TUBO DESCARGA | 1 | 109 | 109.00 |
| WW00300 | u | MATERIAL COMPLEMENTARIO O PZAS. ESPECIALES | 1 | 0.55 | 0.55 |
| WW00400 | u | PEQUEÑO MATERIAL | 1 | 0.3 | 0.30 |
|  |  | Total |  |  | 121.76 |

**08FGW00061** u EQUIPO FLUXÓMETRO INODORO 3/4" DE 1,2 A 10 ATMS
Precio: 212.96
Equipo de fluxometro de latón cromado para inodoro de presión comprendida entre 1,2 y 10 ATMS, de 3/4", llave de corte y tubo de descarga, construido según CTE e instrucciones del fabricante. Medida la cantidad ejecutada.

| Código | Ud | Descripción | Rendimiento | Precio | Importe |
|---|---|---|---|---|---|
| TO01900 | h | OF. 1ª FONTANERO | 0.6 | 19.85 | 11.91 |
| IF10400 | u | FLUXOR 3/4" DE 1,2 A 10 atm CON LLAVE Y TUBO DESCARGA | 1 | 200.2 | 200.20 |
| WW00300 | u | MATERIAL COMPLEMENTARIO O PZAS. ESPECIALES | 1 | 0.55 | 0.55 |
| WW00400 | u | PEQUEÑO MATERIAL | 1 | 0.3 | 0.30 |
|  |  | Total |  |  | 212.96 |

**08FGW00065** u EQUIPO FLUXÓMETRO INODORO 1" DE 0,4 A 4 ATMS
Precio: 149.47
Equipo de fluxometro de latón cromado para inodoro, de presión comprendida entre 0,4 y 4 ATMS, de 1", llave de corte y tubo de descarga; construido según CTE e instrucciones del fabricante. Medida la cantidad ejecutada.

| Código | Ud | Descripción | Rendimiento | Precio | Importe |
|---|---|---|---|---|---|
| TO01900 | h | OF. 1ª FONTANERO | 0.6 | 19.85 | 11.91 |
| IF10600 | u | FLUXOR 1"DE 0,4 A 4 ATM. CON LLAVE Y TUBO DESCARGA | 1 | 136.71 | 136.71 |
| WW00300 | u | MATERIAL COMPLEMENTARIO O PZAS. ESPECIALES | 1 | 0.55 | 0.55 |
| WW00400 | u | PEQUEÑO MATERIAL | 1 | 0.3 | 0.30 |
|  |  | Total |  |  | 149.47 |

**08FGW00081** u EQUIPO GRIFERÍA URINARIO TEMP. PRIMERA CALIDAD
Precio: 83.24
Equipo de grifería temporizada para urinarios de pie y murales, de latón cromado, primera calidad, funcionamiento con debiles presiones y tiempo aproximado de 6 a 7 seg.; instalado según CTE e instrucciones del fabricante. Medida la cantidad ejecutada.

| Código | Ud | Descripción | Rendimiento | Precio | Importe |
|---|---|---|---|---|---|
| TO01900 | h | OF. 1ª FONTANERO | 0.5 | 19.85 | 9.93 |
| IF14600 | u | GRIFO TEMPORIZADO URINARIO DE PIE Y MURAL | 1 | 68.15 | 68.15 |
| IF22600 | u | LLAVE PASO ESCUADRA DIÁM. 1/2" | 1 | 4.31 | 4.31 |
| WW00300 | u | MATERIAL COMPLEMENTARIO O PZAS. ESPECIALES | 1 | 0.55 | 0.55 |
| WW00400 | u | PEQUEÑO MATERIAL | 1 | 0.3 | 0.30 |
|  |  | Total |  |  | 83.24 |

**08FGW00085** u EQUIPO GRIFERÍA URINARIO TEMP. C/PULSADOR PIE
Precio: 420.87
Equipo de grifería temporizada para urinarios de pie y murales, pulsador de pie, placa de acero inoxidable, entrada y salida horizontal; instalado según CTE e instrucciones del fabricante. Medida la cantidad ejecutada.

| Código | Ud | Descripción | Rendimiento | Precio | Importe |
|---|---|---|---|---|---|
| TO01900 | h | OF. 1ª FONTANERO | 0.6 | 19.85 | 11.91 |
| IF14700 | u | GRIFO TEMPORIZADO URINARIO DE PIE Y MURAL PULSADOR PIE | 1 | 403.8 | 403.80 |
| IF22600 | u | LLAVE PASO ESCUADRA DIÁM. 1/2" | 1 | 4.31 | 4.31 |
| WW00300 | u | MATERIAL COMPLEMENTARIO O PZAS. ESPECIALES | 1 | 0.55 | 0.55 |
| WW00400 | u | PEQUEÑO MATERIAL | 1 | 0.3 | 0.30 |
|  |  | Total |  |  | 420.87 |

##### 08FS Aparatos sanitarios

###### 08FSB Bidé

**08FSB00001** u BIDÉ PORCELANA VITRIFICADA, COLOR BLANCO, C. MEDIA
Precio: 53.75
Bide de porcelana vitrificada, en color blanco calidad media, tornillos de fijación y orificios insinuados para grifería, construido según CTE, e instrucciones del fabricante , incluso colocación, sellado y ayudas de albañilería. Medida la cantidad ejecutada.

| Código | Ud | Descripción | Rendimiento | Precio | Importe |
|---|---|---|---|---|---|
| ATC00100 | h | CUADRILLA ALBAÑILERÍA, FORMADA POR OFICIAL 1ª Y PEÓN ESP. | 0.065 | 38.75 | 2.52 |
| TO01900 | h | OF. 1ª FONTANERO | 0.55 | 19.85 | 10.92 |
| IF04500 | u | BIDÉ DE PORCELANA C. BLANCO CALIDAD MEDIA | 1.02 | 35.7 | 36.41 |
| IF17200 | u | JUEGO TORNILLOS FIJACIÓN CROMADOS CAL. MEDIA | 1 | 3.05 | 3.05 |
| WW00300 | u | MATERIAL COMPLEMENTARIO O PZAS. ESPECIALES | 1 | 0.55 | 0.55 |
| WW00400 | u | PEQUEÑO MATERIAL | 1 | 0.3 | 0.30 |
|  |  | Total |  |  | 53.75 |

**08FSB00002** u BIDÉ PORCELANA VITRIFICADA, COLOR SUAVE, C. MEDIA
Precio: 70.07
Bide de porcelana vitrificada, en color suave calidad media, tornillos de fijación y orificios insinuados para grifería, construido según CTE, e instrucciones del fabricante, incluso colocación, sellado y ayudas de albañilería. Medida la cantidad ejecutada.

| Código | Ud | Descripción | Rendimiento | Precio | Importe |
|---|---|---|---|---|---|
| ATC00100 | h | CUADRILLA ALBAÑILERÍA, FORMADA POR OFICIAL 1ª Y PEÓN ESP. | 0.065 | 38.75 | 2.52 |
| TO01900 | h | OF. 1ª FONTANERO | 0.55 | 19.85 | 10.92 |
| IF04800 | u | BIDÉ DE PORCELANA C. SUAVE CALIDAD MEDIA | 1.02 | 51.7 | 52.73 |
| IF17200 | u | JUEGO TORNILLOS FIJACIÓN CROMADOS CAL. MEDIA | 1 | 3.05 | 3.05 |
| WW00300 | u | MATERIAL COMPLEMENTARIO O PZAS. ESPECIALES | 1 | 0.55 | 0.55 |
| WW00400 | u | PEQUEÑO MATERIAL | 1 | 0.3 | 0.30 |
|  |  | Total |  |  | 70.07 |

**08FSB00003** u BIDÉ PORCELANA VITRIFICADA, COLOR FUERTE
Precio: 60.69
Bide de porcelana vitrificada, en color fuerte, tornillos de fijación y orificios insinuados para grifería, construido según CTE, e instrucciones del fabricante, incluso colocación, sellado y ayudas de albañilería. Medida la cantidad ejecutada.

| Código | Ud | Descripción | Rendimiento | Precio | Importe |
|---|---|---|---|---|---|
| ATC00100 | h | CUADRILLA ALBAÑILERÍA, FORMADA POR OFICIAL 1ª Y PEÓN ESP. | 0.065 | 38.75 | 2.52 |
| TO01900 | h | OF. 1ª FONTANERO | 0.55 | 19.85 | 10.92 |
| IF05100 | u | BIDÉ DE PORCELANA C. FUERTE CALIDAD MEDIA | 1.02 | 42.5 | 43.35 |
| IF17200 | u | JUEGO TORNILLOS FIJACIÓN CROMADOS CAL. MEDIA | 1 | 3.05 | 3.05 |
| WW00300 | u | MATERIAL COMPLEMENTARIO O PZAS. ESPECIALES | 1 | 0.55 | 0.55 |
| WW00400 | u | PEQUEÑO MATERIAL | 1 | 0.3 | 0.30 |
|  |  | Total |  |  | 60.69 |

**08FSB90001** u BIDÉ ALTO PERS CON DISC PORCELANA VITRIFICADA, COLOR BLANCO
Precio: 337.14
Bide accesible para personas con discapacidad de porcelana vitrificada, en color blanco, con sifón interior esmaltado, cuatro tornillos de fijación y orificios insinuados para grifería, construido según CTE, e instrucciones del fabricante , incluso colocación, sellado y ayudas de albañilería. Medida la cantidad ejecutada.

| Código | Ud | Descripción | Rendimiento | Precio | Importe |
|---|---|---|---|---|---|
| ATC00100 | h | CUADRILLA ALBAÑILERÍA, FORMADA POR OFICIAL 1ª Y PEÓN ESP. | 0.065 | 38.75 | 2.52 |
| TO01900 | h | OF. 1ª FONTANERO | 0.55 | 19.85 | 10.92 |
| IF04450 | u | BIDÉ ALTO DISCAPACITADOS DE PORCELANA C. BLANCO DE 1 CALIDAD | 1 | 264 | 264.00 |
| IF17250 | u | JUEGO TORNILLOS FIJACIÓN PARA INODORO/ BIDÉ DISCAPACITADO | 1 | 58.85 | 58.85 |
| WW00300 | u | MATERIAL COMPLEMENTARIO O PZAS. ESPECIALES | 1 | 0.55 | 0.55 |
| WW00400 | u | PEQUEÑO MATERIAL | 1 | 0.3 | 0.30 |
|  |  | Total |  |  | 337.14 |

###### 08FSD Ducha

**08FSD00002** u PLATO DUCHA CHAPA DE ACERO ESMALTADA COLOR BLANCO
Precio: 42.35
Plato de ducha para revestir, en chapa de acero especial esmaltada con porcelana vitrificada, en color blanco de 0,70x0,70 m construido según CTE, e instrucciones del fabricante, incluso colocación, sellado y ayudas de albañilería. Medida la cantidad ejecutada.

| Código | Ud | Descripción | Rendimiento | Precio | Importe |
|---|---|---|---|---|---|
| ATC00100 | h | CUADRILLA ALBAÑILERÍA, FORMADA POR OFICIAL 1ª Y PEÓN ESP. | 0.25 | 38.75 | 9.69 |
| TO01900 | h | OF. 1ª FONTANERO | 0.15 | 19.85 | 2.98 |
| IF24100 | u | PLATO DUCHA CHAPA ESMAL. C. BLANCO 70x70 cm | 1.02 | 28.26 | 28.83 |
| WW00300 | u | MATERIAL COMPLEMENTARIO O PZAS. ESPECIALES | 1 | 0.55 | 0.55 |
| WW00400 | u | PEQUEÑO MATERIAL | 1 | 0.3 | 0.30 |
|  |  | Total |  |  | 42.35 |

**08FSD90001** u PLATO DUCHA PERS CON DISC ABS COLOR BLANCO 700x700 mm
Precio: 320.52
Plato de ducha accesible para personas con discapacidad, para revestir, en plástico ABS, en color blanco de 700x700 mm, incluso colocación, sellado y ayudas de albañilería, construido según CTE e instrucciones del fabricante. Medida la cantidad ejecutada.

| Código | Ud | Descripción | Rendimiento | Precio | Importe |
|---|---|---|---|---|---|
| ATC00100 | h | CUADRILLA ALBAÑILERÍA, FORMADA POR OFICIAL 1ª Y PEÓN ESP. | 0.25 | 38.75 | 9.69 |
| TO01900 | h | OF. 1ª FONTANERO | 0.15 | 19.85 | 2.98 |
| IF24150 | u | PLATO DUCHA ABS PERS CON DISC BLANCO 70Ox700 mm | 1 | 307 | 307.00 |
| WW00300 | u | MATERIAL COMPLEMENTARIO O PZAS. ESPECIALES | 1 | 0.55 | 0.55 |
| WW00400 | u | PEQUEÑO MATERIAL | 1 | 0.3 | 0.30 |
|  |  | Total |  |  | 320.52 |

**08FSD90002** u PLATO DUCHA PERS CON DISC ABS COLOR BLANCO 800x800 mm
Precio: 356.35
Plato de ducha para revestir accesible para personas con discapacidad, en plástico ABS, en color blanco de 800x800 mm, incluso colocación, sellado y ayudas de albañilería, construido según CTE e instrucciones del fabricante. Medida la cantidad ejecutada.

| Código | Ud | Descripción | Rendimiento | Precio | Importe |
|---|---|---|---|---|---|
| ATC00100 | h | CUADRILLA ALBAÑILERÍA, FORMADA POR OFICIAL 1ª Y PEÓN ESP. | 0.25 | 38.75 | 9.69 |
| TO01900 | h | OF. 1ª FONTANERO | 0.15 | 19.85 | 2.98 |
| IF24100 | u | PLATO DUCHA CHAPA ESMAL. C. BLANCO 70x70 cm | 1.02 | 28.26 | 28.83 |
| IF24160 | u | PLATO DUCHA ABS PERS CON DISC BLANCO 800x800 mm | 1 | 314 | 314.00 |
| WW00300 | u | MATERIAL COMPLEMENTARIO O PZAS. ESPECIALES | 1 | 0.55 | 0.55 |
| WW00400 | u | PEQUEÑO MATERIAL | 1 | 0.3 | 0.30 |
|  |  | Total |  |  | 356.35 |

**08FSD90003** u PLATO DUCHA PERS CON DISC ABS COLOR BLANCO 900x900 mm
Precio: 370.35
Plato de ducha para revestir accesible para personas con discapacidad, en plástico ABS, en color blanco de 800x800 mm, incluso colocación, sellado y ayudas de albañilería, construido según CTE e intrucciones del fabricante. Medida la cantidad ejecutada.

| Código | Ud | Descripción | Rendimiento | Precio | Importe |
|---|---|---|---|---|---|
| ATC00100 | h | CUADRILLA ALBAÑILERÍA, FORMADA POR OFICIAL 1ª Y PEÓN ESP. | 0.25 | 38.75 | 9.69 |
| TO01900 | h | OF. 1ª FONTANERO | 0.15 | 19.85 | 2.98 |
| IF24100 | u | PLATO DUCHA CHAPA ESMAL. C. BLANCO 70x70 cm | 1.02 | 28.26 | 28.83 |
| IF24170 | u | PLATO DUCHA ABS PERS CON DISC BLANCO 900x900 cm | 1 | 328 | 328.00 |
| WW00300 | u | MATERIAL COMPLEMENTARIO O PZAS. ESPECIALES | 1 | 0.55 | 0.55 |
| WW00400 | u | PEQUEÑO MATERIAL | 1 | 0.3 | 0.30 |
|  |  | Total |  |  | 370.35 |

###### 08FSF Fregadero

**08FSF00001** u FREGADERO 1 SENO PORCELANA VITRIFICADA BLANCO
Precio: 65
Fregadero de un seno, en porcelana vitrificada de color blanco de 0,70x0,50 m con rebosadero integral, orificios de desagüe de 54 mm y orificios insinuados para grifería, construido según CTE, e instrucciones del fabricante, incluso colocación, sellado y ayudas de albañilería. Medida la cantidad ejecutada.

| Código | Ud | Descripción | Rendimiento | Precio | Importe |
|---|---|---|---|---|---|
| ATC00100 | h | CUADRILLA ALBAÑILERÍA, FORMADA POR OFICIAL 1ª Y PEÓN ESP. | 0.045 | 38.75 | 1.74 |
| TO01900 | h | OF. 1ª FONTANERO | 0.35 | 19.85 | 6.95 |
| IF11600 | u | FREGADERO UN SENO PORC. C. BLANCO 0,70 m | 1.02 | 54.37 | 55.46 |
| WW00300 | u | MATERIAL COMPLEMENTARIO O PZAS. ESPECIALES | 1 | 0.55 | 0.55 |
| WW00400 | u | PEQUEÑO MATERIAL | 1 | 0.3 | 0.30 |
|  |  | Total |  |  | 65 |

**08FSF00011** u FREGADERO 1 SENO PORCELANA VITRIFICADA COLOR
Precio: 102.44
Fregadero de un seno, en porcelana vitrificada de color de 0,70x0,50 m con rebosadero integral,orificios de desagüe de 54 mm y orificios insinuados para grifería, construido según CTE, e instrucciones del fabricante, incluso colocación, sellado y ayudas de albañilería. Medida la cantidad ejecutada.

| Código | Ud | Descripción | Rendimiento | Precio | Importe |
|---|---|---|---|---|---|
| ATC00100 | h | CUADRILLA ALBAÑILERÍA, FORMADA POR OFICIAL 1ª Y PEÓN ESP. | 0.045 | 38.75 | 1.74 |
| TO01900 | h | OF. 1ª FONTANERO | 0.35 | 19.85 | 6.95 |
| IF11700 | u | FREGADERO UN SENO PORC. COLOR 0,70 m | 1.02 | 91.08 | 92.90 |
| WW00300 | u | MATERIAL COMPLEMENTARIO O PZAS. ESPECIALES | 1 | 0.55 | 0.55 |
| WW00400 | u | PEQUEÑO MATERIAL | 1 | 0.3 | 0.30 |
|  |  | Total |  |  | 102.44 |

**08FSF00021** u FREGADERO 1 SENO CON ESCURRIDOR PORC.VITRIFICADA BLANCO
Precio: 114.61
Fregadero de un seno, con escurridor en porcelana vitrificada de color blanco de 1x0,50 m con rebosadero integral, orificios de desagüe de 54 mm y orificios insinuados para grifería, construido según CTE, e instrucciones del fabricante, incluso colocación, sellado y ayudas de albañilería. Medida la cantidad ejecutada.

| Código | Ud | Descripción | Rendimiento | Precio | Importe |
|---|---|---|---|---|---|
| ATC00100 | h | CUADRILLA ALBAÑILERÍA, FORMADA POR OFICIAL 1ª Y PEÓN ESP. | 0.045 | 38.75 | 1.74 |
| TO01900 | h | OF. 1ª FONTANERO | 0.35 | 19.85 | 6.95 |
| IF11300 | u | FREGADERO UN SENO Y ESCUR. EN PORC. VITR. C. BLANCO | 1.02 | 103.01 | 105.07 |
| WW00300 | u | MATERIAL COMPLEMENTARIO O PZAS. ESPECIALES | 1 | 0.55 | 0.55 |
| WW00400 | u | PEQUEÑO MATERIAL | 1 | 0.3 | 0.30 |
|  |  | Total |  |  | 114.61 |

**08FSF00031** u FREGADERO 1 SENO CON ESCURRIDOR PORC.VITRIFICADA COLOR
Precio: 149.97
Fregadero de un seno, con escurridor en porcelana vitrificada de color de 1x0,50 m con rebosadero integral, orificios de desagüe de 54 mm y orificios insinuados para grifería, construido según CTE, e instrucciones del fabricante, incluso colocación, sellado y ayudas de albañilería. Medida la cantidad ejecutada.

| Código | Ud | Descripción | Rendimiento | Precio | Importe |
|---|---|---|---|---|---|
| ATC00100 | h | CUADRILLA ALBAÑILERÍA, FORMADA POR OFICIAL 1ª Y PEÓN ESP. | 0.045 | 38.75 | 1.74 |
| TO01900 | h | OF. 1ª FONTANERO | 0.35 | 19.85 | 6.95 |
| IF11400 | u | FREGADERO UN SENO Y ESCUR. EN PORC. VITR. COLOR | 1.02 | 137.68 | 140.43 |
| WW00300 | u | MATERIAL COMPLEMENTARIO O PZAS. ESPECIALES | 1 | 0.55 | 0.55 |
| WW00400 | u | PEQUEÑO MATERIAL | 1 | 0.3 | 0.30 |
|  |  | Total |  |  | 149.97 |

**08FSF00041** u FREGADERO 2 SENOS PORCELANA VITRIFICADA BLANCO
Precio: 145.51
Fregadero de dos senos, en porcelana vitrificada de color blanco de 1x0,50 m con rebosadero integral, orificios de desagüe de 54 mm y orificios insinuados para griferías, construido según CTE, e instrucciones del fabricante, incluso colocación, sellado y ayudas de albañilería. Medida la cantidad ejecutada.

| Código | Ud | Descripción | Rendimiento | Precio | Importe |
|---|---|---|---|---|---|
| ATC00100 | h | CUADRILLA ALBAÑILERÍA, FORMADA POR OFICIAL 1ª Y PEÓN ESP. | 0.045 | 38.75 | 1.74 |
| TO01900 | h | OF. 1ª FONTANERO | 0.4 | 19.85 | 7.94 |
| IF11000 | u | FREGADERO 2 SENOS EN PORC. VITR. C. BLANCO | 1.02 | 132.33 | 134.98 |
| WW00300 | u | MATERIAL COMPLEMENTARIO O PZAS. ESPECIALES | 1 | 0.55 | 0.55 |
| WW00400 | u | PEQUEÑO MATERIAL | 1 | 0.3 | 0.30 |
|  |  | Total |  |  | 145.51 |

**08FSF00051** u FREGADERO 2 SENOS PORCELANA VITRIFICADA COLOR
Precio: 196.28
Fregadero de dos senos, en porcelana vitrificada de color de 1x0,50 m con rebosadero integral, orificios de desagüe de 54 mm y orificios insinuados para grifería, construido según CTE, e instrucciones del fabricante, incluso colocación, sellado y ayudas de albañilería. Medida la cantidad ejecutada.

| Código | Ud | Descripción | Rendimiento | Precio | Importe |
|---|---|---|---|---|---|
| ATC00100 | h | CUADRILLA ALBAÑILERÍA, FORMADA POR OFICIAL 1ª Y PEÓN ESP. | 0.045 | 38.75 | 1.74 |
| TO01900 | h | OF. 1ª FONTANERO | 0.4 | 19.85 | 7.94 |
| IF11100 | u | FREGADERO 2 SENOS EN PORC. VITR.COLOR | 1.02 | 182.11 | 185.75 |
| WW00300 | u | MATERIAL COMPLEMENTARIO O PZAS. ESPECIALES | 1 | 0.55 | 0.55 |
| WW00400 | u | PEQUEÑO MATERIAL | 1 | 0.3 | 0.30 |
|  |  | Total |  |  | 196.28 |

**08FSF00061** u FREGADERO 2 SENOS CON ESCURRIDOR PORC. VITRIFICADA BLANCO
Precio: 158.63
Fregadero de dos senos con escurridor, en porcelana vitrificada de color blanco de 1,20x0,50 m con rebosadero integral, orificios de desagüe de 54 mm y orificios insinuados para griferías, construido según CTE, e instrucciones del fabricante, incluso colocación, sellado y ayudas de albañilería. Medida la cantidad ejecutada.

| Código | Ud | Descripción | Rendimiento | Precio | Importe |
|---|---|---|---|---|---|
| ATC00100 | h | CUADRILLA ALBAÑILERÍA, FORMADA POR OFICIAL 1ª Y PEÓN ESP. | 0.065 | 38.75 | 2.52 |
| TO01900 | h | OF. 1ª FONTANERO | 0.45 | 19.85 | 8.93 |
| IF10700 | u | FREGADERO 2 SENOS, ESCUR. PORC. VITR. C. BLANCO. DE 1,20 m | 1.02 | 143.46 | 146.33 |
| WW00300 | u | MATERIAL COMPLEMENTARIO O PZAS. ESPECIALES | 1 | 0.55 | 0.55 |
| WW00400 | u | PEQUEÑO MATERIAL | 1 | 0.3 | 0.30 |
|  |  | Total |  |  | 158.63 |

**08FSF00071** u FREGADERO 2 SENOS CON ESCURRIDOR PORC. VITRIFICADA COLOR
Precio: 213.35
Fregadero de dos senos con escurridor, en porcelana vitrificada de color de 1,20x0,50 m con rebosadero integral, orificios de desagüe de 54 mm y orificios insinuados para griferías, construido según CTE, e instrucciones del fabricante, incluso colocación, sellado y ayudas de albañilería. Medida la cantidad ejecutada.

| Código | Ud | Descripción | Rendimiento | Precio | Importe |
|---|---|---|---|---|---|
| ATC00100 | h | CUADRILLA ALBAÑILERÍA, FORMADA POR OFICIAL 1ª Y PEÓN ESP. | 0.065 | 38.75 | 2.52 |
| TO01900 | h | OF. 1ª FONTANERO | 0.45 | 19.85 | 8.93 |
| IF10800 | u | FREGADERO 2 SENOS, ESCUR. PORC. VITR. COLOR DE 1,20 m | 1.02 | 197.11 | 201.05 |
| WW00300 | u | MATERIAL COMPLEMENTARIO O PZAS. ESPECIALES | 1 | 0.55 | 0.55 |
| WW00400 | u | PEQUEÑO MATERIAL | 1 | 0.3 | 0.30 |
|  |  | Total |  |  | 213.35 |

**08FSF00081** u FREGADERO 1 SENO ACERO INOXIDABLE
Precio: 89.3
Fregadero de un seno, en acero inoxidable con acabado interior mate, de 0,70x0,50 m con rebosadero integral, orificios de desagüe de 54 mm y orificios insinuados para grifería, construido según CTE, e instrucciones del fabricante, incluso colocación, sellado y ayudas de albañilería. Medida la cantidad ejecutada.

| Código | Ud | Descripción | Rendimiento | Precio | Importe |
|---|---|---|---|---|---|
| ATC00100 | h | CUADRILLA ALBAÑILERÍA, FORMADA POR OFICIAL 1ª Y PEÓN ESP. | 0.045 | 38.75 | 1.74 |
| TO01900 | h | OF. 1ª FONTANERO | 0.35 | 19.85 | 6.95 |
| IF11800 | u | FREGADERO UN SENO ACERO INOX. DE 0,70 m | 1.02 | 78.2 | 79.76 |
| WW00300 | u | MATERIAL COMPLEMENTARIO O PZAS. ESPECIALES | 1 | 0.55 | 0.55 |
| WW00400 | u | PEQUEÑO MATERIAL | 1 | 0.3 | 0.30 |
|  |  | Total |  |  | 89.3 |

**08FSF00091** u FREGADERO 1 SENO CON ESCURRIDOR ACERO INOXIDABLE
Precio: 98.4
Fregadero de un seno con escurridor, en acero inoxidable con acabado interior mate, de 1x0,50 mcon rebosadero integral, orificios de desagüe de 54 mm y orificios insinuados para grifería, construido según CTE, e instrucciones del fabricante, incluso colocación, sellado y ayudas de albañilería. Medida la cantidad ejecutada.

| Código | Ud | Descripción | Rendimiento | Precio | Importe |
|---|---|---|---|---|---|
| ATC00100 | h | CUADRILLA ALBAÑILERÍA, FORMADA POR OFICIAL 1ª Y PEÓN ESP. | 0.045 | 38.75 | 1.74 |
| TO01900 | h | OF. 1ª FONTANERO | 0.35 | 19.85 | 6.95 |
| IF11500 | u | FREGADERO UN SENO Y ESCR. AC. INOX. DE 1,00 m | 1.02 | 87.12 | 88.86 |
| WW00300 | u | MATERIAL COMPLEMENTARIO O PZAS. ESPECIALES | 1 | 0.55 | 0.55 |
| WW00400 | u | PEQUEÑO MATERIAL | 1 | 0.3 | 0.30 |
|  |  | Total |  |  | 98.4 |

**08FSF00101** u FREGADERO 2 SENOS ACERO INOXIDABLE
Precio: 131.91
Fregadero de dos senos, en acero inoxidable con acabado interior mate, de 1x0,50 m con rebosadero integral, orificios insinuados para grifería, construido según CTE, e instrucciones del fabricante, incluso colocación, sellado y ayudas de albañilería. Medida la cantidad ejecutada.

| Código | Ud | Descripción | Rendimiento | Precio | Importe |
|---|---|---|---|---|---|
| ATC00100 | h | CUADRILLA ALBAÑILERÍA, FORMADA POR OFICIAL 1ª Y PEÓN ESP. | 0.045 | 38.75 | 1.74 |
| TO01900 | h | OF. 1ª FONTANERO | 0.4 | 19.85 | 7.94 |
| IF11200 | u | FREGADERO 2 SENOS ACERO INOX. DE 1,00 m | 1.02 | 119 | 121.38 |
| WW00300 | u | MATERIAL COMPLEMENTARIO O PZAS. ESPECIALES | 1 | 0.55 | 0.55 |
| WW00400 | u | PEQUEÑO MATERIAL | 1 | 0.3 | 0.30 |
|  |  | Total |  |  | 131.91 |

**08FSF00111** u FREGADERO 2 SENOS CON ESCURRIDOR ACERO INOXIDABLE
Precio: 151.02
Fregadero de dos senos con escurridor, en acero inoxidable con acabado interior mate, de 1,20x0,50 m con rebosadero integral, orificios de desagüe de 54 mm y orificios insinuados para grifería, construido según CTE, e instrucciones del fabricante, incluso colocación, sellado y ayudas de albañilería. Medida la cantidad ejecutada.

| Código | Ud | Descripción | Rendimiento | Precio | Importe |
|---|---|---|---|---|---|
| ATC00100 | h | CUADRILLA ALBAÑILERÍA, FORMADA POR OFICIAL 1ª Y PEÓN ESP. | 0.065 | 38.75 | 2.52 |
| TO01900 | h | OF. 1ª FONTANERO | 0.45 | 19.85 | 8.93 |
| IF10900 | u | FREGADERO 2 SENOS, ESCUR. AC. INOX. DE 1,20 m | 1.02 | 136 | 138.72 |
| WW00300 | u | MATERIAL COMPLEMENTARIO O PZAS. ESPECIALES | 1 | 0.55 | 0.55 |
| WW00400 | u | PEQUEÑO MATERIAL | 1 | 0.3 | 0.30 |
|  |  | Total |  |  | 151.02 |

###### 08FSI Inodoro

**08FSI00001** u INODORO TANQUE BAJO, PORCELANA VITRIFICADA BLANCO
Precio: 148.63
Inodoro de tanque bajo, de porcelana vitrificada de color blanco, formado por taza con salida vertical, tanque con tapa, juego de mecanismos, tornillos de fijación, asiento y tapa y llave de regulación, construido según CTE, e instrucciones del fabricante, incluso colocación, sellado y ayudas de albañilería. Medida la cantidad ejecutada.

| Código | Ud | Descripción | Rendimiento | Precio | Importe |
|---|---|---|---|---|---|
| ATC00100 | h | CUADRILLA ALBAÑILERÍA, FORMADA POR OFICIAL 1ª Y PEÓN ESP. | 0.085 | 38.75 | 3.29 |
| TO01900 | h | OF. 1ª FONTANERO | 1.2 | 19.85 | 23.82 |
| IF00600 | u | ASIENTO Y TAPA PVC | 1 | 8.63 | 8.63 |
| IF15100 | u | INODORO CON TANQUE BAJO C. BLANCO CAL. MEDIA | 1.02 | 102.35 | 104.40 |
| IF17200 | u | JUEGO TORNILLOS FIJACIÓN CROMADOS CAL. MEDIA | 1 | 3.05 | 3.05 |
| IF22600 | u | LLAVE PASO ESCUADRA DIÁM. 1/2" | 1 | 4.31 | 4.31 |
| WW00300 | u | MATERIAL COMPLEMENTARIO O PZAS. ESPECIALES | 1.5 | 0.55 | 0.83 |
| WW00400 | u | PEQUEÑO MATERIAL | 1 | 0.3 | 0.30 |
|  |  | Total |  |  | 148.63 |

**08FSI00011** u INODORO TANQUE BAJO, PORCELANA VITRIFICADA SUAVE
Precio: 194.2
Inodoro de tanque bajo, de porcelana vitrificada, de color suave, formado por taza con salida vertical, tanque con tapa, juego de mecanismos, tornillos de fijación, asiento y tapa y llave de regulación, construido según CTE, e instrucciones del fabricante, incluso colocación, sellado y ayudas de albañilería. Medida la cantidad ejecutada.

| Código | Ud | Descripción | Rendimiento | Precio | Importe |
|---|---|---|---|---|---|
| ATC00100 | h | CUADRILLA ALBAÑILERÍA, FORMADA POR OFICIAL 1ª Y PEÓN ESP. | 0.085 | 38.75 | 3.29 |
| TO01900 | h | OF. 1ª FONTANERO | 1.2 | 19.85 | 23.82 |
| IF01200 | u | ASIENTO Y TAPA DE CELULIT C. SUAVE CAL. MEDIA | 1 | 19.57 | 19.57 |
| IF15700 | u | INODORO CON TANQUE BAJO C. SUAVE CAL. MEDIA | 1.02 | 136.3 | 139.03 |
| IF17200 | u | JUEGO TORNILLOS FIJACIÓN CROMADOS CAL. MEDIA | 1 | 3.05 | 3.05 |
| IF22600 | u | LLAVE PASO ESCUADRA DIÁM. 1/2" | 1 | 4.31 | 4.31 |
| WW00300 | u | MATERIAL COMPLEMENTARIO O PZAS. ESPECIALES | 1.5 | 0.55 | 0.83 |
| WW00400 | u | PEQUEÑO MATERIAL | 1 | 0.3 | 0.30 |
|  |  | Total |  |  | 194.2 |

**08FSI00021** u INODORO TANQUE BAJO, PORCELANA VITRIFICADA FUERTE
Precio: 176.58
Inodoro de tanque bajo, de porcelana vitrificada, de color fuerte, formado por taza con salida vertical, tanque con tapa, juego de mecanismos, tornillos de fijación, asiento y tapa y llave de regulación, construido según CTE, e instrucciones del fabricante, incluso colocación, sellado y ayudas de albañilería. Medida la cantidad ejecutada.

| Código | Ud | Descripción | Rendimiento | Precio | Importe |
|---|---|---|---|---|---|
| ATC00100 | h | CUADRILLA ALBAÑILERÍA, FORMADA POR OFICIAL 1ª Y PEÓN ESP. | 0.085 | 38.75 | 3.29 |
| TO01900 | h | OF. 1ª FONTANERO | 1.2 | 19.85 | 23.82 |
| IF00900 | u | ASIENTO Y TAPA DE CELULIT C. FUERTE CAL. MEDIA | 1 | 19.57 | 19.57 |
| IF15400 | u | INODORO CON TANQUE BAJO C. FUERTE CAL. MEDIA | 1.02 | 119.03 | 121.41 |
| IF17200 | u | JUEGO TORNILLOS FIJACIÓN CROMADOS CAL. MEDIA | 1 | 3.05 | 3.05 |
| IF22600 | u | LLAVE PASO ESCUADRA DIÁM. 1/2" | 1 | 4.31 | 4.31 |
| WW00300 | u | MATERIAL COMPLEMENTARIO O PZAS. ESPECIALES | 1.5 | 0.55 | 0.83 |
| WW00400 | u | PEQUEÑO MATERIAL | 1 | 0.3 | 0.30 |
|  |  | Total |  |  | 176.58 |

**08FSI00051** u INODORO DE FLUXÓMETRO, PORCELANA VITRIFICADA BLANCO
Precio: 289.72
Inodoro de fluxometro, de porcelana vitrificada, de color blanco, formado por, taza con salida vertical, manguito tubo y válvula de descarga, tornillos de fijación, asiento y tapa, construido según CTE, e instrucciones del fabricante, incluso colocación, sellado y ayudas de albañilería. Medida la cantidad ejecutada.

| Código | Ud | Descripción | Rendimiento | Precio | Importe |
|---|---|---|---|---|---|
| ATC00100 | h | CUADRILLA ALBAÑILERÍA, FORMADA POR OFICIAL 1ª Y PEÓN ESP. | 0.085 | 38.75 | 3.29 |
| TO01900 | h | OF. 1ª FONTANERO | 1.2 | 19.85 | 23.82 |
| IF01500 | u | ASIENTO Y TAPA DE CELULIT C. BLANCO CAL. MEDIA | 1 | 19.57 | 19.57 |
| IF10500 | u | FLUXOR 1"PARA INOD. CON TUBO DESCG. CURVO | 1 | 200.2 | 200.20 |
| IF15900 | u | INODORO FLUXÓMETRO C. BLANCO CALIDAD MEDIA | 1.02 | 37.9 | 38.66 |
| IF17200 | u | JUEGO TORNILLOS FIJACIÓN CROMADOS CAL. MEDIA | 1 | 3.05 | 3.05 |
| WW00300 | u | MATERIAL COMPLEMENTARIO O PZAS. ESPECIALES | 1.5 | 0.55 | 0.83 |
| WW00400 | u | PEQUEÑO MATERIAL | 1 | 0.3 | 0.30 |
|  |  | Total |  |  | 289.72 |

**08FSI00061** u INODORO DE FLUXÓMETRO, PORCELANA VITRIFICADA C. SUAVE
Precio: 306.45
Inodoro de fluxometro, de porcelana vitrificada, de color suave, formado por: taza con salida vertical, manguito tubo y válvula de descarga, tornillos de fijación, asiento y tapa, construido según CTE, e instrucciones del fabricante, incluso colocación, sellado y ayudas de albañilería. Medida la cantidad ejecutada.

| Código | Ud | Descripción | Rendimiento | Precio | Importe |
|---|---|---|---|---|---|
| ATC00100 | h | CUADRILLA ALBAÑILERÍA, FORMADA POR OFICIAL 1ª Y PEÓN ESP. | 0.085 | 38.75 | 3.29 |
| TO01900 | h | OF. 1ª FONTANERO | 1.2 | 19.85 | 23.82 |
| IF01200 | u | ASIENTO Y TAPA DE CELULIT C. SUAVE CAL. MEDIA | 1 | 19.57 | 19.57 |
| IF10500 | u | FLUXOR 1"PARA INOD. CON TUBO DESCG. CURVO | 1 | 200.2 | 200.20 |
| IF16300 | u | INODORO FLUXÓMETRO C. SUAVE CALIDAD MEDIA | 1.02 | 54.3 | 55.39 |
| IF17200 | u | JUEGO TORNILLOS FIJACIÓN CROMADOS CAL. MEDIA | 1 | 3.05 | 3.05 |
| WW00300 | u | MATERIAL COMPLEMENTARIO O PZAS. ESPECIALES | 1.5 | 0.55 | 0.83 |
| WW00400 | u | PEQUEÑO MATERIAL | 1 | 0.3 | 0.30 |
|  |  | Total |  |  | 306.45 |

**08FSI00071** u INODORO DE FLUXÓMETRO, PORCELANA VITRIFICADA C. FUERTE
Precio: 298.93
Inodoro de fluxometro, de porcelana vitrificada, de color fuerte, formado por: taza con salida vertical, manguito, tubo y válvula de descarga, tornillos de fijación, asiento y tapa, construido según CTE, e instrucciones del fabricante, incluso colocación, sellado y ayudas de albañilería. Medida la cantidad ejecutada.

| Código | Ud | Descripción | Rendimiento | Precio | Importe |
|---|---|---|---|---|---|
| ATC00100 | h | CUADRILLA ALBAÑILERÍA, FORMADA POR OFICIAL 1ª Y PEÓN ESP. | 0.085 | 38.75 | 3.29 |
| TO01900 | h | OF. 1ª FONTANERO | 1.2 | 19.85 | 23.82 |
| IF00900 | u | ASIENTO Y TAPA DE CELULIT C. FUERTE CAL. MEDIA | 1 | 19.57 | 19.57 |
| IF10500 | u | FLUXOR 1"PARA INOD. CON TUBO DESCG. CURVO | 1 | 200.2 | 200.20 |
| IF16100 | u | INODORO FLUXÓMETRO C. FUERTE CALIDAD MEDIA | 1.02 | 46.93 | 47.87 |
| IF17200 | u | JUEGO TORNILLOS FIJACIÓN CROMADOS CAL. MEDIA | 1 | 3.05 | 3.05 |
| WW00300 | u | MATERIAL COMPLEMENTARIO O PZAS. ESPECIALES | 1.5 | 0.55 | 0.83 |
| WW00400 | u | PEQUEÑO MATERIAL | 1 | 0.3 | 0.30 |
|  |  | Total |  |  | 298.93 |

**08FSI00101** u INODORO TANQUE ALTO, PORCELANA VITRIFICADA C. BLANCO
Precio: 118.13
Inodoro de tanque alto, de porcelana vitrificada de color blanco, formado por: taza de salida vertical, tanque con tubo de conexión de PVC juego de mecanismos, elementos de fijación, asiento y tapa, construido según CTE, e instrucciones del fabricante, incluso colocación, sellado y ayudas de albañilería. Medida la cantidad ejecutada.

| Código | Ud | Descripción | Rendimiento | Precio | Importe |
|---|---|---|---|---|---|
| ATC00100 | h | CUADRILLA ALBAÑILERÍA, FORMADA POR OFICIAL 1ª Y PEÓN ESP. | 0.085 | 38.75 | 3.29 |
| TO01900 | h | OF. 1ª FONTANERO | 1.3 | 19.85 | 25.81 |
| IF00600 | u | ASIENTO Y TAPA PVC | 1 | 8.63 | 8.63 |
| IF16600 | u | INODORO PARA TANQUE ALTO COLOR BLANCO CAL. MEDIA | 1.02 | 32.58 | 33.23 |
| IF17000 | u | JUEGO MECANISMOS DESCARGA TANQUE ALTO | 1 | 10.25 | 10.25 |
| IF17200 | u | JUEGO TORNILLOS FIJACIÓN CROMADOS CAL. MEDIA | 1 | 3.05 | 3.05 |
| IF22600 | u | LLAVE PASO ESCUADRA DIÁM. 1/2" | 1 | 4.31 | 4.31 |
| IF26100 | u | TANQUE ALTO DE PVC TUBO Y MECANISMOS | 1.02 | 27.61 | 28.16 |
| WW00300 | u | MATERIAL COMPLEMENTARIO O PZAS. ESPECIALES | 2 | 0.55 | 1.10 |
| WW00400 | u | PEQUEÑO MATERIAL | 1 | 0.3 | 0.30 |
|  |  | Total |  |  | 118.13 |

**08FSI00111** u INODORO INFANTIL TANQUE ALTO PORC. VITRIFICADA C. BLANCO
Precio: 116.56
Inodoro infantil de tanque alto, de porcelana vitrificada, color blanco, formado por: taza de salida vertical de 38x30 cm, tanque de porcelana de 9 l, con tubo de conexión de PVC de 32 mm diám., juego de mecanismos, elementos de fijación, llave de escuadra, ramalillo flexible, asiento de plástico A.B.S., construido según CTE, e instrucciones del fabricante, incluso colocación, sellado y ayudas de albañilería. Medida la cantidad ejecutada.

| Código | Ud | Descripción | Rendimiento | Precio | Importe |
|---|---|---|---|---|---|
| ATC00100 | h | CUADRILLA ALBAÑILERÍA, FORMADA POR OFICIAL 1ª Y PEÓN ESP. | 0.085 | 38.75 | 3.29 |
| TO01900 | h | OF. 1ª FONTANERO | 1.3 | 19.85 | 25.81 |
| IF00500 | u | ASIENTO INODORO INFANTIL PLÁSTICO ABS | 1 | 17.44 | 17.44 |
| IF16400 | u | INODORO INFANTIL TANQUE ALTO, BLANCO | 1.02 | 32.58 | 33.23 |
| IF16700 | u | JUEGO DE RAMALILLOS | 0.5 | 3.86 | 1.93 |
| IF17000 | u | JUEGO MECANISMOS DESCARGA TANQUE ALTO | 1 | 10.25 | 10.25 |
| IF17200 | u | JUEGO TORNILLOS FIJACIÓN CROMADOS CAL. MEDIA | 1 | 3.05 | 3.05 |
| IF22600 | u | LLAVE PASO ESCUADRA DIÁM. 1/2" | 1 | 4.31 | 4.31 |
| IF26300 | u | TANQUE ALTO PORC. VITRIF. 9 l BLANCO CAL. MEDIA | 1.02 | 15.54 | 15.85 |
| WW00300 | u | MATERIAL COMPLEMENTARIO O PZAS. ESPECIALES | 2 | 0.55 | 1.10 |
| WW00400 | u | PEQUEÑO MATERIAL | 1 | 0.3 | 0.30 |
|  |  | Total |  |  | 116.56 |

**08FSI90080** u INODORO-BIDÉ PERS CON DISC VIDRIOQUINA ALT. 480 mm
Precio: 894.4
Inodoro y bidé accesible personas con discapacidad de tanque bajo altura 480 mm, de vidrioquina color blanco, formado por taza con salida vertical y con apertura delantera par la función bidé, tanque con asiento especial apto accesible para personas con discapacidoa y tapa, juego de mecanismos, tornillos de fijación, asiento y tapa y llave de regulación, construido según CTE, e instrucciones del fabricante, incluso colocación, sellado y ayudas de albañilería. Medida la cantidad ejecutada.

| Código | Ud | Descripción | Rendimiento | Precio | Importe |
|---|---|---|---|---|---|
| ATC00100 | h | CUADRILLA ALBAÑILERÍA, FORMADA POR OFICIAL 1ª Y PEÓN ESP. | 0.085 | 38.75 | 3.29 |
| TO01900 | h | OF. 1ª FONTANERO | 1.2 | 19.85 | 23.82 |
| IF01450 | u | ASIENTO INODORO ADAPTADO DISCAPACITADO | 1 | 108 | 108.00 |
| IF15080 | u | INODORO-BIDÉ PARA DISCAPACITADOS DE VIDRIOQUINA | 1 | 695 | 695.00 |
| IF17250 | u | JUEGO TORNILLOS FIJACIÓN PARA INODORO/ BIDÉ DISCAPACITADO | 1 | 58.85 | 58.85 |
| IF22600 | u | LLAVE PASO ESCUADRA DIÁM. 1/2" | 1 | 4.31 | 4.31 |
| WW00300 | u | MATERIAL COMPLEMENTARIO O PZAS. ESPECIALES | 1.5 | 0.55 | 0.83 |
| WW00400 | u | PEQUEÑO MATERIAL | 1 | 0.3 | 0.30 |
|  |  | Total |  |  | 894.4 |

**08FSI90081** u INODORO PERS CON DISC APERTURA FRONTAL ALT. 480 mm SALIDA H/V
Precio: 438.4
Inodoro accesible para personas con discapacidad de tanque bajo altura 480 mm, cerámico color blanco, formado por taza con salida vertica o horizontal, tanque con apertura fronta, con asiento y tapa, juego de mecanismos, tornillos de fijación, asiento y tapa y llave de regulación, construido según CTE, e instrucciones del fabricante, incluso colocación, sellado y ayudas de albañilería. Medida la cantidad ejecutada.

| Código | Ud | Descripción | Rendimiento | Precio | Importe |
|---|---|---|---|---|---|
| ATC00100 | h | CUADRILLA ALBAÑILERÍA, FORMADA POR OFICIAL 1ª Y PEÓN ESP. | 0.085 | 38.75 | 3.29 |
| TO01900 | h | OF. 1ª FONTANERO | 1.2 | 19.85 | 23.82 |
| IF01450 | u | ASIENTO INODORO ADAPTADO DISCAPACITADO | 1 | 108 | 108.00 |
| IF15050 | u | INODORO DISCAPACITADO APERT. FRONTAL | 1 | 239 | 239.00 |
| IF17250 | u | JUEGO TORNILLOS FIJACIÓN PARA INODORO/ BIDÉ DISCAPACITADO | 1 | 58.85 | 58.85 |
| IF22600 | u | LLAVE PASO ESCUADRA DIÁM. 1/2" | 1 | 4.31 | 4.31 |
| WW00300 | u | MATERIAL COMPLEMENTARIO O PZAS. ESPECIALES | 1.5 | 0.55 | 0.83 |
| WW00400 | u | PEQUEÑO MATERIAL | 1 | 0.3 | 0.30 |
|  |  | Total |  |  | 438.4 |

**08FSI90082** u INODORO SUSPENDIDO PERS CON DISC APERTURA FRONTAL
Precio: 609.4
Inodoro suspendido accesible personas con discapacidad de tanque bajo, cerámico color blanco, formado por taza con salida horizontal, tanque con apertura frontal, con asiento especial accesible para personas con discapacidad y tapa, juego de mecanismos, tornillos de fijación, asiento y tapa y llave de regulación, construido según CTE, e instrucciones del fabricante, incluso colocación, sellado y ayudas de albañilería. Medida la cantidad ejecutada.

| Código | Ud | Descripción | Rendimiento | Precio | Importe |
|---|---|---|---|---|---|
| ATC00100 | h | CUADRILLA ALBAÑILERÍA, FORMADA POR OFICIAL 1ª Y PEÓN ESP. | 0.085 | 38.75 | 3.29 |
| TO01900 | h | OF. 1ª FONTANERO | 1.2 | 19.85 | 23.82 |
| IF01450 | u | ASIENTO INODORO ADAPTADO DISCAPACITADO | 1 | 108 | 108.00 |
| IF15060 | u | INODORO DISCAPACITADO SUSPENDIDO APERT. FRONTAL | 1 | 410 | 410.00 |
| IF17250 | u | JUEGO TORNILLOS FIJACIÓN PARA INODORO/ BIDÉ DISCAPACITADO | 1 | 58.85 | 58.85 |
| IF22600 | u | LLAVE PASO ESCUADRA DIÁM. 1/2" | 1 | 4.31 | 4.31 |
| WW00300 | u | MATERIAL COMPLEMENTARIO O PZAS. ESPECIALES | 1.5 | 0.55 | 0.83 |
| WW00400 | u | PEQUEÑO MATERIAL | 1 | 0.3 | 0.30 |
|  |  | Total |  |  | 609.4 |

**08FSI90083** u INODORO ALTO PERS CON DISC SALIDA H/V
Precio: 598.4
Inodoro alto accesible para personas con discapacidad de tanque bajo, cerámico color blanco, formado por taza con salida horizontal, tanque con asiento y tapa, juego de mecanismos, tornillos de fijación, asiento y tapa y llave de regulación, construido según CTE, e instrucciones del fabricante, incluso colocación, sellado y ayudas de albañilería. Medida la cantidad ejecutada.

| Código | Ud | Descripción | Rendimiento | Precio | Importe |
|---|---|---|---|---|---|
| ATC00100 | h | CUADRILLA ALBAÑILERÍA, FORMADA POR OFICIAL 1ª Y PEÓN ESP. | 0.085 | 38.75 | 3.29 |
| TO01900 | h | OF. 1ª FONTANERO | 1.2 | 19.85 | 23.82 |
| IF01450 | u | ASIENTO INODORO ADAPTADO DISCAPACITADO | 1 | 108 | 108.00 |
| IF15070 | u | INODORO ALTO DISCAPACITADO | 1 | 399 | 399.00 |
| IF17250 | u | JUEGO TORNILLOS FIJACIÓN PARA INODORO/ BIDÉ DISCAPACITADO | 1 | 58.85 | 58.85 |
| IF22600 | u | LLAVE PASO ESCUADRA DIÁM. 1/2" | 1 | 4.31 | 4.31 |
| WW00300 | u | MATERIAL COMPLEMENTARIO O PZAS. ESPECIALES | 1.5 | 0.55 | 0.83 |
| WW00400 | u | PEQUEÑO MATERIAL | 1 | 0.3 | 0.30 |
|  |  | Total |  |  | 598.4 |

###### 08FSL Lavabo

**08FSL00001** u LAVABO PEDESTAL PORC. VITRIF. 0,70x0,50 m BLANCO
Precio: 94.03
Lavabo de pedestal, de porcelana vitrificada, de color blanco formado por lavabo de 0,70x0,50 m, pedestal a juego, tornillos de fijación, escuadras de acero inoxidable, rebosadero integral y orificios insinuados para grifería, construido según CTE, e instrucciones del fabricante, incluso colocación, sellado y ayudas de albañilería. Medida la cantidad ejecutada.

| Código | Ud | Descripción | Rendimiento | Precio | Importe |
|---|---|---|---|---|---|
| ATC00100 | h | CUADRILLA ALBAÑILERÍA, FORMADA POR OFICIAL 1ª Y PEÓN ESP. | 0.085 | 38.75 | 3.29 |
| TO01900 | h | OF. 1ª FONTANERO | 0.6 | 19.85 | 11.91 |
| IF16800 | u | JUEGO ESCUADRAS ACERO INOXIDABLE | 1 | 4.35 | 4.35 |
| IF19400 | u | LAVABO PORCELANA C. BLANCO DE 0,70 m CAL. MEDIA | 1.02 | 49.68 | 50.67 |
| IF23100 | u | PEDESTAL PORCELANA C. BLANCO CALIDAD MEDIA | 1.02 | 22.4 | 22.85 |
| WW00300 | u | MATERIAL COMPLEMENTARIO O PZAS. ESPECIALES | 1.2 | 0.55 | 0.66 |
| WW00400 | u | PEQUEÑO MATERIAL | 1 | 0.3 | 0.30 |
|  |  | Total |  |  | 94.03 |

**08FSL00002** u LAVABO PEDESTAL PORC. VITRIF. 0,60x0,50 m BLANCO
Precio: 71.13
Lavabo de pedestal, de porcelana vitrificada de color blanco formado por lavabo de 0,60x0,50 m, pedestal a juego, tornillos de fijación, escuadras de acero inoxidable, rebosadero integral y orificios insinuados para grifería, construido según CTE, e instrucciones del fabricante, incluso colocación, sellado y ayudas de albañilería. Medida la cantidad ejecutada.

| Código | Ud | Descripción | Rendimiento | Precio | Importe |
|---|---|---|---|---|---|
| ATC00100 | h | CUADRILLA ALBAÑILERÍA, FORMADA POR OFICIAL 1ª Y PEÓN ESP. | 0.085 | 38.75 | 3.29 |
| TO01900 | h | OF. 1ª FONTANERO | 0.6 | 19.85 | 11.91 |
| IF16800 | u | JUEGO ESCUADRAS ACERO INOXIDABLE | 1 | 4.35 | 4.35 |
| IF19600 | u | LAVABO PORCELANA C. BLANCO DE 0,60 m CAL. MEDIA | 1.02 | 27.23 | 27.77 |
| IF23100 | u | PEDESTAL PORCELANA C. BLANCO CALIDAD MEDIA | 1.02 | 22.4 | 22.85 |
| WW00300 | u | MATERIAL COMPLEMENTARIO O PZAS. ESPECIALES | 1.2 | 0.55 | 0.66 |
| WW00400 | u | PEQUEÑO MATERIAL | 1 | 0.3 | 0.30 |
|  |  | Total |  |  | 71.13 |

**08FSL00003** u LAVABO PEDESTAL PORC. VITRIF. 0,50x0,50 m BLANCO
Precio: 61.29
Lavabo de pedestal, de porcelana vitrificada de color blanco formado por lavabo de 0,50x0,50 m, pedestal a juego, tornillos de fijación, escuadras de acero inoxidable, rebosadero integral y orificios insinuados para grifería, construido según CTE, e instrucciones del fabricante, incluso colocación, sellado y ayudas de albañilería. Medida la cantidad ejecutada.

| Código | Ud | Descripción | Rendimiento | Precio | Importe |
|---|---|---|---|---|---|
| ATC00100 | h | CUADRILLA ALBAÑILERÍA, FORMADA POR OFICIAL 1ª Y PEÓN ESP. | 0.065 | 38.75 | 2.52 |
| TO01900 | h | OF. 1ª FONTANERO | 0.55 | 19.85 | 10.92 |
| IF16800 | u | JUEGO ESCUADRAS ACERO INOXIDABLE | 1 | 4.35 | 4.35 |
| IF19800 | u | LAVABO PORCELANA C. BLANCO DE 0,50 m CAL. MEDIA | 1.02 | 19.3 | 19.69 |
| IF23100 | u | PEDESTAL PORCELANA C. BLANCO CALIDAD MEDIA | 1.02 | 22.4 | 22.85 |
| WW00300 | u | MATERIAL COMPLEMENTARIO O PZAS. ESPECIALES | 1.2 | 0.55 | 0.66 |
| WW00400 | u | PEQUEÑO MATERIAL | 1 | 0.3 | 0.30 |
|  |  | Total |  |  | 61.29 |

**08FSL00031** u LAVABO PEDESTAL PORC. VITRIF. 0,70x0,50 m C. SUAVE
Precio: 123.05
Lavabo de pedestal, de porcelana vitrificada, de color suave, formado por lavabo de 0,70x0,50 m pedestal a juego, tornillos de fijación, escuadras de acero inoxidable, rebosadero integral y orificios insinuados para grifería, construido según CTE, e instrucciones del fabricante, incluso colocación, sellado y ayudas de albañilería. Medida la cantidad ejecutada.

| Código | Ud | Descripción | Rendimiento | Precio | Importe |
|---|---|---|---|---|---|
| ATC00100 | h | CUADRILLA ALBAÑILERÍA, FORMADA POR OFICIAL 1ª Y PEÓN ESP. | 0.085 | 38.75 | 3.29 |
| TO01900 | h | OF. 1ª FONTANERO | 0.6 | 19.85 | 11.91 |
| IF16800 | u | JUEGO ESCUADRAS ACERO INOXIDABLE | 1 | 4.35 | 4.35 |
| IF20500 | u | LAVABO PORCELANA C. SUAVE DE 0,70 m CAL. MEDIA | 1.02 | 68.43 | 69.80 |
| IF23700 | u | PEDESTAL PORCELANA C. SUAVE CALIDAD MEDIA | 1.02 | 32.1 | 32.74 |
| WW00300 | u | MATERIAL COMPLEMENTARIO O PZAS. ESPECIALES | 1.2 | 0.55 | 0.66 |
| WW00400 | u | PEQUEÑO MATERIAL | 1 | 0.3 | 0.30 |
|  |  | Total |  |  | 123.05 |

**08FSL00032** u LAVABO PEDESTAL PORC. VITRIF. 0,60x0,50 m C. SUAVE
Precio: 93.19
Lavabo de pedestal, de porcelana vitrificada, de color suave, formado por lavabo de 0,60x0,50 m, pedestal a juego, tornillos de fijación, escuadras de acero inoxidable, rebosadero integral y orificios insinuados para grifería, construido según CTE, e instrucciones del fabricante, incluso colocación, sellado y ayudas de albañilería. Medida la cantidad ejecutada.

| Código | Ud | Descripción | Rendimiento | Precio | Importe |
|---|---|---|---|---|---|
| ATC00100 | h | CUADRILLA ALBAÑILERÍA, FORMADA POR OFICIAL 1ª Y PEÓN ESP. | 0.085 | 38.75 | 3.29 |
| TO01900 | h | OF. 1ª FONTANERO | 0.6 | 19.85 | 11.91 |
| IF16800 | u | JUEGO ESCUADRAS ACERO INOXIDABLE | 1 | 4.35 | 4.35 |
| IF20700 | u | LAVABO PORCELANA C. SUAVE DE 0,60 m CAL. MEDIA | 1.02 | 39.16 | 39.94 |
| IF23700 | u | PEDESTAL PORCELANA C. SUAVE CALIDAD MEDIA | 1.02 | 32.1 | 32.74 |
| WW00300 | u | MATERIAL COMPLEMENTARIO O PZAS. ESPECIALES | 1.2 | 0.55 | 0.66 |
| WW00400 | u | PEQUEÑO MATERIAL | 1 | 0.3 | 0.30 |
|  |  | Total |  |  | 93.19 |

**08FSL00033** u LAVABO PEDESTAL PORC. VITRIF. 0,50x0,40 m C. SUAVE
Precio: 82.96
Lavabo de pedestal, de porcelana vitrificada, de color suave, formado por lavabo de 0,50x0,40 m, pedestal a juego, tornillos de fijación, escuadras de acero inoxidable, rebosadero integral y orificios insinuados para grifería, construido según CTE, e instrucciones del fabricante, incluso colocación, sellado y ayudas de albañilería. Medida la cantidad ejecutada.

| Código | Ud | Descripción | Rendimiento | Precio | Importe |
|---|---|---|---|---|---|
| ATC00100 | h | CUADRILLA ALBAÑILERÍA, FORMADA POR OFICIAL 1ª Y PEÓN ESP. | 0.065 | 38.75 | 2.52 |
| TO01900 | h | OF. 1ª FONTANERO | 0.55 | 19.85 | 10.92 |
| IF16800 | u | JUEGO ESCUADRAS ACERO INOXIDABLE | 1 | 4.35 | 4.35 |
| IF20900 | u | LAVABO PORCELANA C. SUAVE DE 0,50 m CAL. MEDIA | 1.02 | 30.85 | 31.47 |
| IF23700 | u | PEDESTAL PORCELANA C. SUAVE CALIDAD MEDIA | 1.02 | 32.1 | 32.74 |
| WW00300 | u | MATERIAL COMPLEMENTARIO O PZAS. ESPECIALES | 1.2 | 0.55 | 0.66 |
| WW00400 | u | PEQUEÑO MATERIAL | 1 | 0.3 | 0.30 |
|  |  | Total |  |  | 82.96 |

**08FSL00061** u LAVABO PEDESTAL PORC. VITRIF. 0,70x0,50 m C. FUERTE
Precio: 140.85
Lavabo de pedestal, de porcelana vitrificada de color fuerte, formado por lavabo de 0,70x0,50 m, pedestal a juego, tornillos de fijación, escuadras de acero inoxidable, rebosadero integral y orificios insinuados para grifería, construido según CTE, e instrucciones del fabricante, incluso colocación, sellado y ayudas de albañilería. Medida la cantidad ejecutada.

| Código | Ud | Descripción | Rendimiento | Precio | Importe |
|---|---|---|---|---|---|
| ATC00100 | h | CUADRILLA ALBAÑILERÍA, FORMADA POR OFICIAL 1ª Y PEÓN ESP. | 0.085 | 38.75 | 3.29 |
| TO01900 | h | OF. 1ª FONTANERO | 0.6 | 19.85 | 11.91 |
| IF16800 | u | JUEGO ESCUADRAS ACERO INOXIDABLE | 1 | 4.35 | 4.35 |
| IF20100 | u | LAVABO PORCELANA C. FUERTE DE 0,70 m CAL. MEDIA | 1.02 | 92.17 | 94.01 |
| IF23400 | u | PEDESTAL PORCELANA C. FUERTE CALIDAD MEDIA | 1.02 | 25.81 | 26.33 |
| WW00300 | u | MATERIAL COMPLEMENTARIO O PZAS. ESPECIALES | 1.2 | 0.55 | 0.66 |
| WW00400 | u | PEQUEÑO MATERIAL | 1 | 0.3 | 0.30 |
|  |  | Total |  |  | 140.85 |

**08FSL00071** u LAVABO PEDESTAL ANGULAR PORC. VITRIF. BLANCO
Precio: 85.44
Lavabo angular con pedestal, de porcelana vitrificada color blanco, formado por lavabo de0,60x0,50 m pedestal a juego, tornillos de fijación, escuadras de acero inoxidable, rebosadero integral y tres orificios insinuados para grifería, construido según CTE, e instrucciones del fabricante, incluso colocación, sellado y ayudas de albañilería. Medida la cantidad ejecutada.

| Código | Ud | Descripción | Rendimiento | Precio | Importe |
|---|---|---|---|---|---|
| ATC00100 | h | CUADRILLA ALBAÑILERÍA, FORMADA POR OFICIAL 1ª Y PEÓN ESP. | 0.085 | 38.75 | 3.29 |
| TO01900 | h | OF. 1ª FONTANERO | 0.6 | 19.85 | 11.91 |
| IF16800 | u | JUEGO ESCUADRAS ACERO INOXIDABLE | 1 | 4.35 | 4.35 |
| IF17400 | u | LAVABO ANGULAR PORCELANA, BLANCO, DE 0,60 m CAL. MEDIA | 1.02 | 41.25 | 42.08 |
| IF23100 | u | PEDESTAL PORCELANA C. BLANCO CALIDAD MEDIA | 1.02 | 22.4 | 22.85 |
| WW00300 | u | MATERIAL COMPLEMENTARIO O PZAS. ESPECIALES | 1.2 | 0.55 | 0.66 |
| WW00400 | u | PEQUEÑO MATERIAL | 1 | 0.3 | 0.30 |
|  |  | Total |  |  | 85.44 |

**08FSL00091** u LAVABO PEDESTAL 2 SENOS PORC. VITRIF. BLANCO
Precio: 172.74
Lavabo de pedestal de dos senos, de porcelana vitrificada, de color blanco, formado por lavabo dedos senos de 1x0,55 m, pedestal a juego, tornillos de fijación, escuadras de acero inoxidable, rebosadero integral y orificios insinuados para grifería, construido según CTE, e instrucciones del fabricante, incluso colocación, sellado y ayudas de albañilería. Medida la cantidad ejecutada.

| Código | Ud | Descripción | Rendimiento | Precio | Importe |
|---|---|---|---|---|---|
| ATC00100 | h | CUADRILLA ALBAÑILERÍA, FORMADA POR OFICIAL 1ª Y PEÓN ESP. | 0.11 | 38.75 | 4.26 |
| TO01900 | h | OF. 1ª FONTANERO | 0.65 | 19.85 | 12.90 |
| IF16800 | u | JUEGO ESCUADRAS ACERO INOXIDABLE | 1 | 4.35 | 4.35 |
| IF17500 | u | LAVABO DOS SENOS PORCELANA C. BLANCO DE 1 m CAL. MEDIA | 1.02 | 124.75 | 127.25 |
| IF23100 | u | PEDESTAL PORCELANA C. BLANCO CALIDAD MEDIA | 1.02 | 22.4 | 22.85 |
| WW00300 | u | MATERIAL COMPLEMENTARIO O PZAS. ESPECIALES | 1.5 | 0.55 | 0.83 |
| WW00400 | u | PEQUEÑO MATERIAL | 1 | 0.3 | 0.30 |
|  |  | Total |  |  | 172.74 |

**08FSL00092** u LAVABO PEDESTAL 2 SENOS PORC. VITRIF. C. SUAVE
Precio: 230.83
Lavabo de pedestal de dos senos, de porcelana vitrificada, de color suave, formado por lavabo dedos senos de 1x0,55 m, pedestal a juego, tornillos de fijación, escuadras de acero inoxidable, rebosadero integral y orificios insinuados para grifería, construido según CTE, e instrucciones del fabricante, incluso colocación, sellado y ayudas de albañilería. Medida la cantidad ejecutada.

| Código | Ud | Descripción | Rendimiento | Precio | Importe |
|---|---|---|---|---|---|
| ATC00100 | h | CUADRILLA ALBAÑILERÍA, FORMADA POR OFICIAL 1ª Y PEÓN ESP. | 0.11 | 38.75 | 4.26 |
| TO01900 | h | OF. 1ª FONTANERO | 0.65 | 19.85 | 12.90 |
| IF16800 | u | JUEGO ESCUADRAS ACERO INOXIDABLE | 1 | 4.35 | 4.35 |
| IF17600 | u | LAVABO DOS SENOS PORCELANA C. SUAVE DE 1 m CAL. MEDIA | 1.02 | 172.01 | 175.45 |
| IF23700 | u | PEDESTAL PORCELANA C. SUAVE CALIDAD MEDIA | 1.02 | 32.1 | 32.74 |
| WW00300 | u | MATERIAL COMPLEMENTARIO O PZAS. ESPECIALES | 1.5 | 0.55 | 0.83 |
| WW00400 | u | PEQUEÑO MATERIAL | 1 | 0.3 | 0.30 |
|  |  | Total |  |  | 230.83 |

**08FSL00093** u LAVABO PEDESTAL 2 SENOS PORC. VITRIF. C. FUERTE
Precio: 285.03
Lavabo de pedestal de dos senos, de porcelana vitrificada, de color fuerte, formado por lavabo dedos senos de 1x0,55 m, pedestal a juego, tornillos de fijación, escuadras de acero inoxidable, rebosadero integral y orificios insinuados para grifería, construido según CTE, e instrucciones del fabricante, incluso colocación, sellado y ayudas de albañilería. Medida la cantidad ejecutada.

| Código | Ud | Descripción | Rendimiento | Precio | Importe |
|---|---|---|---|---|---|
| ATC00100 | h | CUADRILLA ALBAÑILERÍA, FORMADA POR OFICIAL 1ª Y PEÓN ESP. | 0.11 | 38.75 | 4.26 |
| TO01900 | h | OF. 1ª FONTANERO | 0.65 | 19.85 | 12.90 |
| IF16800 | u | JUEGO ESCUADRAS ACERO INOXIDABLE | 1 | 4.35 | 4.35 |
| IF17700 | u | LAVABO DOS SENOS PORCELANA C. FUERTE DE 1 m CAL. MEDIA | 1.02 | 231.43 | 236.06 |
| IF23400 | u | PEDESTAL PORCELANA C. FUERTE CALIDAD MEDIA | 1.02 | 25.81 | 26.33 |
| WW00300 | u | MATERIAL COMPLEMENTARIO O PZAS. ESPECIALES | 1.5 | 0.55 | 0.83 |
| WW00400 | u | PEQUEÑO MATERIAL | 1 | 0.3 | 0.30 |
|  |  | Total |  |  | 285.03 |

**08FSL00101** u LAVABO MURAL PORC. VITRIF. 0,70x0,50 m BLANCO
Precio: 89.46
Lavabo mural de porcelana vitrificada, de color blanco formado por lavabo de 0,70x0,50 m, dos soportes articulados de hierro fundido con topes de goma, rebosadero integral y orificios insinuados para grifería, construido según CTE, e instrucciones del fabricante, incluso colocación, sellado y ayudas de albañilería. Medida la cantidad ejecutada.

| Código | Ud | Descripción | Rendimiento | Precio | Importe |
|---|---|---|---|---|---|
| ATC00100 | h | CUADRILLA ALBAÑILERÍA, FORMADA POR OFICIAL 1ª Y PEÓN ESP. | 0.085 | 38.75 | 3.29 |
| TO01900 | h | OF. 1ª FONTANERO | 0.6 | 19.85 | 11.91 |
| IF17300 | u | JUEGO, SOPORTES, HIERRO FUNDIDO | 1 | 20.29 | 20.29 |
| IF19000 | u | LAVABO MURAL PORC. C. BLANCO DE 0,70 m CAL. MEDIA | 1.02 | 51.97 | 53.01 |
| WW00300 | u | MATERIAL COMPLEMENTARIO O PZAS. ESPECIALES | 1.2 | 0.55 | 0.66 |
| WW00400 | u | PEQUEÑO MATERIAL | 1 | 0.3 | 0.30 |
|  |  | Total |  |  | 89.46 |

**08FSL00102** u LAVABO MURAL PORC. VITRIF. 0,60x0,50 m BLANCO
Precio: 74.71
Lavabo mural de porcelana vitrificada, de color blanco formado por lavabo de 0,60x0,50 m, dos soportes articulados de hierro fundido con topes de goma, rebosadero integral y orificios insinuados para grifería, construido según CTE, e instrucciones del fabricante, incluso colocación, sellado y ayudas de albañilería. Medida la cantidad ejecutada.

| Código | Ud | Descripción | Rendimiento | Precio | Importe |
|---|---|---|---|---|---|
| ATC00100 | h | CUADRILLA ALBAÑILERÍA, FORMADA POR OFICIAL 1ª Y PEÓN ESP. | 0.085 | 38.75 | 3.29 |
| TO01900 | h | OF. 1ª FONTANERO | 0.6 | 19.85 | 11.91 |
| IF17300 | u | JUEGO, SOPORTES, HIERRO FUNDIDO | 1 | 20.29 | 20.29 |
| IF18200 | u | LAVABO MURAL C. BLANCO DE 0,60 m CAL. MEDIA | 1.02 | 37.51 | 38.26 |
| WW00300 | u | MATERIAL COMPLEMENTARIO O PZAS. ESPECIALES | 1.2 | 0.55 | 0.66 |
| WW00400 | u | PEQUEÑO MATERIAL | 1 | 0.3 | 0.30 |
|  |  | Total |  |  | 74.71 |

**08FSL00103** u LAVABO MURAL PORC. VITRIF. 0,50x0,40 m BLANCO
Precio: 69.57
Lavabo mural de porcelana vitrificada de color blanco formado por lavabo de 0,50x0,40 m, dos soportes articulados de hierro fundido con topes de goma, rebosadero integral y orificios insinuados para grifería, construido según CTE, e instrucciones del fabricante, incluso colocación, sellado y ayudas de albañilería. Medida la cantidad ejecutada.

| Código | Ud | Descripción | Rendimiento | Precio | Importe |
|---|---|---|---|---|---|
| ATC00100 | h | CUADRILLA ALBAÑILERÍA, FORMADA POR OFICIAL 1ª Y PEÓN ESP. | 0.065 | 38.75 | 2.52 |
| TO01900 | h | OF. 1ª FONTANERO | 0.55 | 19.85 | 10.92 |
| IF17300 | u | JUEGO, SOPORTES, HIERRO FUNDIDO | 1 | 20.29 | 20.29 |
| IF18100 | u | LAVABO MURAL C. BLANCO DE 0,50 m CAL. MEDIA | 1.02 | 34.2 | 34.88 |
| WW00300 | u | MATERIAL COMPLEMENTARIO O PZAS. ESPECIALES | 1.2 | 0.55 | 0.66 |
| WW00400 | u | PEQUEÑO MATERIAL | 1 | 0.3 | 0.30 |
|  |  | Total |  |  | 69.57 |

**08FSL00131** u LAVABO MURAL PORC. VITRIF. 0,70x0,50 m C. SUAVE
Precio: 112.26
Lavabo mural de porcelana vitrificada, de color suave formado por lavabo de 0,70x0,50 m, dos soportes articulados de hierro fundido con topes de goma, rebosadero integral y orificios insinuados para grifería, construido según CTE, e instrucciones del fabricante, incluso colocación, sellado y ayudas de albañilería. Medida la cantidad ejecutada.

| Código | Ud | Descripción | Rendimiento | Precio | Importe |
|---|---|---|---|---|---|
| ATC00100 | h | CUADRILLA ALBAÑILERÍA, FORMADA POR OFICIAL 1ª Y PEÓN ESP. | 0.085 | 38.75 | 3.29 |
| TO01900 | h | OF. 1ª FONTANERO | 0.6 | 19.85 | 11.91 |
| IF17300 | u | JUEGO, SOPORTES, HIERRO FUNDIDO | 1 | 20.29 | 20.29 |
| IF18900 | u | LAVABO MURAL PORC. C. SUAVE DE 0,70 m CAL. MEDIA | 1.02 | 74.32 | 75.81 |
| WW00300 | u | MATERIAL COMPLEMENTARIO O PZAS. ESPECIALES | 1.2 | 0.55 | 0.66 |
| WW00400 | u | PEQUEÑO MATERIAL | 1 | 0.3 | 0.30 |
|  |  | Total |  |  | 112.26 |

**08FSL00132** u LAVABO MURAL PORC. VITRIF. 0,60x0,50 m C. SUAVE
Precio: 106.02
Lavabo mural de porcelana vitrificada, de color suave formado por lavabo de 0,60x0,50 m, dos soportes articulados de hierro fundido con topes de goma, rebosadero integral y orificios insinuados para grifería, construido según CTE, e instrucciones del fabricante, incluso colocación, sellado y ayudas de albañilería. Medida la cantidad ejecutada.

| Código | Ud | Descripción | Rendimiento | Precio | Importe |
|---|---|---|---|---|---|
| ATC00100 | h | CUADRILLA ALBAÑILERÍA, FORMADA POR OFICIAL 1ª Y PEÓN ESP. | 0.085 | 38.75 | 3.29 |
| TO01900 | h | OF. 1ª FONTANERO | 0.6 | 19.85 | 11.91 |
| IF17300 | u | JUEGO, SOPORTES, HIERRO FUNDIDO | 1 | 20.29 | 20.29 |
| IF18800 | u | LAVABO MURAL PORC. C. SUAVE DE 0,60 m CAL. MEDIA | 1.02 | 68.21 | 69.57 |
| WW00300 | u | MATERIAL COMPLEMENTARIO O PZAS. ESPECIALES | 1.2 | 0.55 | 0.66 |
| WW00400 | u | PEQUEÑO MATERIAL | 1 | 0.3 | 0.30 |
|  |  | Total |  |  | 106.02 |

**08FSL00133** u LAVABO MURAL PORC. VITRIF. 0,50x0,40 m C. SUAVE
Precio: 87.77
Lavabo mural de porcelana vitrificada, de color suave, formado por lavabo de 0,50x0,40 m, dos soportes articulados de hierro fundido con topes de goma, rebosadero integral y orificios insinuados para grifería, construido según CTE, e instrucciones del fabricante, incluso colocación, sellado y ayudas de albañilería. Medida la cantidad ejecutada.

| Código | Ud | Descripción | Rendimiento | Precio | Importe |
|---|---|---|---|---|---|
| ATC00100 | h | CUADRILLA ALBAÑILERÍA, FORMADA POR OFICIAL 1ª Y PEÓN ESP. | 0.065 | 38.75 | 2.52 |
| TO01900 | h | OF. 1ª FONTANERO | 0.55 | 19.85 | 10.92 |
| IF17300 | u | JUEGO, SOPORTES, HIERRO FUNDIDO | 1 | 20.29 | 20.29 |
| IF18700 | u | LAVABO MURAL PORC. C. SUAVE DE 0,50 m CAL. MEDIA | 1.02 | 52.04 | 53.08 |
| WW00300 | u | MATERIAL COMPLEMENTARIO O PZAS. ESPECIALES | 1.2 | 0.55 | 0.66 |
| WW00400 | u | PEQUEÑO MATERIAL | 1 | 0.3 | 0.30 |
|  |  | Total |  |  | 87.77 |

**08FSL00161** u LAVABO MURAL PORC. VITRIF. 0,70x0,50 m C. FUERTE
Precio: 130.46
Lavabo mural de porcelana vitrificada, de color fuerte formado por lavabo de 0,70x0,50 m, dos soportes articulados de hierro fundido con topes de goma, rebosadero integral y orificios insinuados para grifería, construido según CTE, e instrucciones del fabricante, incluso colocación, sellado y ayudas de albañilería. Medida la cantidad ejecutada.

| Código | Ud | Descripción | Rendimiento | Precio | Importe |
|---|---|---|---|---|---|
| ATC00100 | h | CUADRILLA ALBAÑILERÍA, FORMADA POR OFICIAL 1ª Y PEÓN ESP. | 0.085 | 38.75 | 3.29 |
| TO01900 | h | OF. 1ª FONTANERO | 0.6 | 19.85 | 11.91 |
| IF17300 | u | JUEGO, SOPORTES, HIERRO FUNDIDO | 1 | 20.29 | 20.29 |
| IF18600 | u | LAVABO MURAL PORC. C. FUERTE DE 0,70 m CAL. MEDIA | 1.02 | 92.17 | 94.01 |
| WW00300 | u | MATERIAL COMPLEMENTARIO O PZAS. ESPECIALES | 1.2 | 0.55 | 0.66 |
| WW00400 | u | PEQUEÑO MATERIAL | 1 | 0.3 | 0.30 |
|  |  | Total |  |  | 130.46 |

**08FSL00171** u LAVABO MURAL ANGULAR PORC. VITRIF. BLANCO
Precio: 78.53
Lavabo angular mural, de porcelana vitrificada, color blanco formado por lavabo de 0,60x0,50 m, dos soportes articulados de hierro fundido con topes de goma, rebosadero integral y tres orificios insinuados para grifería, construido según CTE, e instrucciones del fabricante, incluso colocación,sellado y ayudas de albañilería. Medida la cantidad ejecutada.

| Código | Ud | Descripción | Rendimiento | Precio | Importe |
|---|---|---|---|---|---|
| ATC00100 | h | CUADRILLA ALBAÑILERÍA, FORMADA POR OFICIAL 1ª Y PEÓN ESP. | 0.085 | 38.75 | 3.29 |
| TO01900 | h | OF. 1ª FONTANERO | 0.6 | 19.85 | 11.91 |
| IF17300 | u | JUEGO, SOPORTES, HIERRO FUNDIDO | 1 | 20.29 | 20.29 |
| IF17400 | u | LAVABO ANGULAR PORCELANA, BLANCO, DE 0,60 m CAL. MEDIA | 1.02 | 41.25 | 42.08 |
| WW00300 | u | MATERIAL COMPLEMENTARIO O PZAS. ESPECIALES | 1.2 | 0.55 | 0.66 |
| WW00400 | u | PEQUEÑO MATERIAL | 1 | 0.3 | 0.30 |
|  |  | Total |  |  | 78.53 |

**08FSL00181** u LAVAMANOS MURAL PORC. VITRIF. BLANCO
Precio: 57.46
Lavamanos mural de porcelana vitrificada, color blanco, formado por lavamanos de 40x30 cm, dos soportes articulados de hierro fundido con topes de goma, rebosadero integral y orificios insinuados para grifería, construido según CTE, e instrucciones del fabricante, incluso colocación, sellado y ayudas de albañilería. Medida la cantidad ejecutada.

| Código | Ud | Descripción | Rendimiento | Precio | Importe |
|---|---|---|---|---|---|
| ATC00100 | h | CUADRILLA ALBAÑILERÍA, FORMADA POR OFICIAL 1ª Y PEÓN ESP. | 0.085 | 38.75 | 3.29 |
| TO01900 | h | OF. 1ª FONTANERO | 0.6 | 19.85 | 11.91 |
| IF17300 | u | JUEGO, SOPORTES, HIERRO FUNDIDO | 1 | 20.29 | 20.29 |
| IF21000 | u | LAVAMANOS PORCELANA, BLANCO, 0,40 CAL. MEDIA | 1.02 | 20.6 | 21.01 |
| WW00300 | u | MATERIAL COMPLEMENTARIO O PZAS. ESPECIALES | 1.2 | 0.55 | 0.66 |
| WW00400 | u | PEQUEÑO MATERIAL | 1 | 0.3 | 0.30 |
|  |  | Total |  |  | 57.46 |

**08FSL00191** u LAVABO MURAL 2 SENOS PORC. VITRIF. BLANCO
Precio: 165.83
Lavabo mural de dos senos de porcelana vitrificada de color blanco, formado por lavabo de dos senos de 1x0,55 m, dos soportes articulados de hierro fundido con topes de goma rebosadero integral y orificios insinuados para grifería, construido según CTE, e instrucciones del fabricante, incluso colocación, sellado y ayudas de albañilería. Medida la cantidad ejecutada.

| Código | Ud | Descripción | Rendimiento | Precio | Importe |
|---|---|---|---|---|---|
| ATC00100 | h | CUADRILLA ALBAÑILERÍA, FORMADA POR OFICIAL 1ª Y PEÓN ESP. | 0.11 | 38.75 | 4.26 |
| TO01900 | h | OF. 1ª FONTANERO | 0.65 | 19.85 | 12.90 |
| IF17300 | u | JUEGO, SOPORTES, HIERRO FUNDIDO | 1 | 20.29 | 20.29 |
| IF18300 | u | LAVABO MURAL DOS SENOS PORC. C. BLANCO 1 m CAL. MEDIA | 1.02 | 124.75 | 127.25 |
| WW00300 | u | MATERIAL COMPLEMENTARIO O PZAS. ESPECIALES | 1.5 | 0.55 | 0.83 |
| WW00400 | u | PEQUEÑO MATERIAL | 1 | 0.3 | 0.30 |
|  |  | Total |  |  | 165.83 |

**08FSL00192** u LAVABO MURAL 2 SENOS PORC. VITRIF. C. SUAVE
Precio: 214.02
Lavabo mural de dos senos de porcelana vitrificada de color suave, formado por lavabo de dos senos de 1x0,55 m, dos soportes articulados de hierro fundido con topes de goma rebosadero integral y orificios insinuados para grifería, construido según CTE, e instrucciones del fabricante, incluso colocación, sellado y ayudas de albañilería. Medida la cantidad ejecutada.

| Código | Ud | Descripción | Rendimiento | Precio | Importe |
|---|---|---|---|---|---|
| ATC00100 | h | CUADRILLA ALBAÑILERÍA, FORMADA POR OFICIAL 1ª Y PEÓN ESP. | 0.11 | 38.75 | 4.26 |
| TO01900 | h | OF. 1ª FONTANERO | 0.65 | 19.85 | 12.90 |
| IF17300 | u | JUEGO, SOPORTES, HIERRO FUNDIDO | 1 | 20.29 | 20.29 |
| IF18400 | u | LAVABO MURAL DOS SENOS PORC. C. SUAVE 1 m CAL. MEDIA | 1.02 | 172 | 175.44 |
| WW00300 | u | MATERIAL COMPLEMENTARIO O PZAS. ESPECIALES | 1.5 | 0.55 | 0.83 |
| WW00400 | u | PEQUEÑO MATERIAL | 1 | 0.3 | 0.30 |
|  |  | Total |  |  | 214.02 |

**08FSL00193** u LAVABO MURAL 2 SENOS PORC. VITRIF. C. FUERTE
Precio: 171.53
Lavabo mural de dos senos de porcelana vitrificada de color fuerte, formado por lavabo de dos senos de 1x0,55 m, dos soportes articulados de hierro fundido con topes de goma rebosadero integral y orificios insinuados para grifería, construido según CTE, e instrucciones del fabricante, incluso colocación, sellado y ayudas de albañilería. Medida la cantidad ejecutada.

| Código | Ud | Descripción | Rendimiento | Precio | Importe |
|---|---|---|---|---|---|
| ATC00100 | h | CUADRILLA ALBAÑILERÍA, FORMADA POR OFICIAL 1ª Y PEÓN ESP. | 0.11 | 38.75 | 4.26 |
| TO01900 | h | OF. 1ª FONTANERO | 0.65 | 19.85 | 12.90 |
| IF17300 | u | JUEGO, SOPORTES, HIERRO FUNDIDO | 1 | 20.29 | 20.29 |
| IF18500 | u | LAVABO MURAL DOS SENOS PORC. C. FUERTE 1 m CAL. MEDIA | 1.02 | 130.34 | 132.95 |
| WW00300 | u | MATERIAL COMPLEMENTARIO O PZAS. ESPECIALES | 1.5 | 0.55 | 0.83 |
| WW00400 | u | PEQUEÑO MATERIAL | 1 | 0.3 | 0.30 |
|  |  | Total |  |  | 171.53 |

**08FSL00195** u LAVABO PARA ENCIMERA PORC. VITRIF. BLANCO
Precio: 77.36
Lavabo para encimera, de porcelana vitrificada, de color blanco, de 0,60x0,50 m, rebosadero integral y orificios insinuados para grifería, construido según CTE, e instrucciones del fabricante, incluso colocación, sellado y ayuda de albañilería. Medida la cantidad ejecutada.

| Código | Ud | Descripción | Rendimiento | Precio | Importe |
|---|---|---|---|---|---|
| ATC00100 | h | CUADRILLA ALBAÑILERÍA, FORMADA POR OFICIAL 1ª Y PEÓN ESP. | 0.085 | 38.75 | 3.29 |
| TO01900 | h | OF. 1ª FONTANERO | 0.6 | 19.85 | 11.91 |
| IF17800 | u | LAVABO ENCIMERA PORC. 0,60x0,50 m C. BLANCO CAL. MEDIA | 1.02 | 60 | 61.20 |
| WW00300 | u | MATERIAL COMPLEMENTARIO O PZAS. ESPECIALES | 1.2 | 0.55 | 0.66 |
| WW00400 | u | PEQUEÑO MATERIAL | 1 | 0.3 | 0.30 |
|  |  | Total |  |  | 77.36 |

**08FSL00196** u LAVABO PARA ENCIMERA PORC. VITRIF. C. SUAVE
Precio: 100.5
Lavabo para encimera, de porcelana vitrificada, de color suave de 0,60x0,50 m, rebosadero integral y orificios insinuados para grifería, construido según CTE, e instrucciones del fabricante, incluso colocación, sellado y ayuda de albañilería. Medida la cantidad ejecutada.

| Código | Ud | Descripción | Rendimiento | Precio | Importe |
|---|---|---|---|---|---|
| ATC00100 | h | CUADRILLA ALBAÑILERÍA, FORMADA POR OFICIAL 1ª Y PEÓN ESP. | 0.085 | 38.75 | 3.29 |
| TO01900 | h | OF. 1ª FONTANERO | 0.6 | 19.85 | 11.91 |
| IF17900 | u | LAVABO ENCIMERA PORC. 0,60x0,50 m C. SUAVE CAL. MEDIA | 1.02 | 82.69 | 84.34 |
| WW00300 | u | MATERIAL COMPLEMENTARIO O PZAS. ESPECIALES | 1.2 | 0.55 | 0.66 |
| WW00400 | u | PEQUEÑO MATERIAL | 1 | 0.3 | 0.30 |
|  |  | Total |  |  | 100.5 |

**08FSL00197** u LAVABO PARA ENCIMERA PORC. VITRIF. C. FUERTE
Precio: 129.77
Lavabo para encimera, de porcelana vitrificada, de color fuerte de 0,60x0,50 m, rebosadero integral y orificios insinuados para grifería, construido según CTE, e instrucciones del fabricante, incluso colocación, sellado y ayuda de albañilería. Medida la cantidad ejecutada.

| Código | Ud | Descripción | Rendimiento | Precio | Importe |
|---|---|---|---|---|---|
| ATC00100 | h | CUADRILLA ALBAÑILERÍA, FORMADA POR OFICIAL 1ª Y PEÓN ESP. | 0.085 | 38.75 | 3.29 |
| TO01900 | h | OF. 1ª FONTANERO | 0.6 | 19.85 | 11.91 |
| IF18000 | u | LAVABO ENCIMERA PORC. 0,60x0,50 m C. FUERTE CAL. MEDIA | 1.02 | 111.38 | 113.61 |
| WW00300 | u | MATERIAL COMPLEMENTARIO O PZAS. ESPECIALES | 1.2 | 0.55 | 0.66 |
| WW00400 | u | PEQUEÑO MATERIAL | 1 | 0.3 | 0.30 |
|  |  | Total |  |  | 129.77 |

**08FSL90001** u LAVAMANOS SUSPENDIDO PERS CON DISC SOPORTE FIJO
Precio: 314.01
Lavamanos suspendido accesible para personas con discapacidad de porcelana vitrificada, color blanco, formada por lavamanos de 40x30 cm, soportes fijos con tope de goma, rebosadero integral y orificios insinuados para grifería. construido según CTE, e instrucciones del fabricante, incluso colocación. sellado y ayudas de albañilería. Medida la cantidad ejecutada.

| Código | Ud | Descripción | Rendimiento | Precio | Importe |
|---|---|---|---|---|---|
| ATC00100 | h | CUADRILLA ALBAÑILERÍA, FORMADA POR OFICIAL 1ª Y PEÓN ESP. | 0.085 | 38.75 | 3.29 |
| TO01900 | h | OF. 1ª FONTANERO | 0.6 | 19.85 | 11.91 |
| IF17352 | u | JUEGO, SOPORTES, ACERO LAM. FRIO FIJO | 1 | 58.85 | 58.85 |
| IF21050 | u | LAVAMANOS DISCAP. PORCELANA, BLANCO, 0,40 m | 1 | 239 | 239.00 |
| WW00300 | u | MATERIAL COMPLEMENTARIO O PZAS. ESPECIALES | 1.2 | 0.55 | 0.66 |
| WW00400 | u | PEQUEÑO MATERIAL | 1 | 0.3 | 0.30 |
|  |  | Total |  |  | 314.01 |

**08FSL90002** u LAVAMANOS SUSPENDIDO PERS CON DISC SOPORTE MANUAL
Precio: 416.73
Lavamanos suspendido accesible para personas con discapacidad de porcelana vitrificada, color blanco, formada por lavamanos de 40x30 cm, soporte manual con tope de goma, rebosadero integral y orificios insinuados para grifería. construido según CTE, e instrucciones del fabricante, incluso colocación. sellado y ayudas de albañilería. Medida la cantidad ejecutada.

| Código | Ud | Descripción | Rendimiento | Precio | Importe |
|---|---|---|---|---|---|
| ATC00100 | h | CUADRILLA ALBAÑILERÍA, FORMADA POR OFICIAL 1ª Y PEÓN ESP. | 0.085 | 38.75 | 3.29 |
| TO01900 | h | OF. 1ª FONTANERO | 0.6 | 19.85 | 11.91 |
| IF17351 | u | JUEGO, SOPORTES, ACERO LAM. FRIO MANUAL | 1 | 161.57 | 161.57 |
| IF21050 | u | LAVAMANOS DISCAP. PORCELANA, BLANCO, 0,40 m | 1 | 239 | 239.00 |
| WW00300 | u | MATERIAL COMPLEMENTARIO O PZAS. ESPECIALES | 1.2 | 0.55 | 0.66 |
| WW00400 | u | PEQUEÑO MATERIAL | 1 | 0.3 | 0.30 |
|  |  | Total |  |  | 416.73 |

**08FSL90003** u LAVAMANOS SUSPENDIDO PERS CON DISC SOPORTE NEUMÁTICO
Precio: 560.11
Lavamanos suspendido accesible para personas con discapacidad de porcelana vitrificada, color blanco, formada por lavamanos de 40x30 cm, soportes neumático con tope de goma, rebosadero integral y orificios insinuados para grifería. construido según CTE, e instrucciones del fabricante, incluso colocación. sellado y ayudas de albañilería. Medida la cantidad ejecutada.

| Código | Ud | Descripción | Rendimiento | Precio | Importe |
|---|---|---|---|---|---|
| ATC00100 | h | CUADRILLA ALBAÑILERÍA, FORMADA POR OFICIAL 1ª Y PEÓN ESP. | 0.085 | 38.75 | 3.29 |
| TO01900 | h | OF. 1ª FONTANERO | 0.6 | 19.85 | 11.91 |
| IF17350 | u | JUEGO, SOPORTES, ACERO LAM. FRIO NEUMÁTICO | 1 | 304.95 | 304.95 |
| IF21050 | u | LAVAMANOS DISCAP. PORCELANA, BLANCO, 0,40 m | 1 | 239 | 239.00 |
| WW00300 | u | MATERIAL COMPLEMENTARIO O PZAS. ESPECIALES | 1.2 | 0.55 | 0.66 |
| WW00400 | u | PEQUEÑO MATERIAL | 1 | 0.3 | 0.30 |
|  |  | Total |  |  | 560.11 |

###### 08FSN Bañera

**08FSN00002** u BAÑERA CHAPA ACERO C. BLANCO 1,60x0,70 m
Precio: 91.13
Bañera para revestir, en chapa de acero especial esmaltada con porcelana en color blanco de 1,60x0,70 m construida según CTE, e instrucciones del fabricante, incluso colocación, sellado y ayudas de albañilería. Medida la cantidad ejecutada.

| Código | Ud | Descripción | Rendimiento | Precio | Importe |
|---|---|---|---|---|---|
| ATC00100 | h | CUADRILLA ALBAÑILERÍA, FORMADA POR OFICIAL 1ª Y PEÓN ESP. | 0.5 | 38.75 | 19.38 |
| TO01900 | h | OF. 1ª FONTANERO | 0.15 | 19.85 | 2.98 |
| AA00300 | m3 | ARENA GRUESA | 0.06 | 10.06 | 0.60 |
| IF02800 | u | BAÑERA CHAPA ACERO ESMAL. C. BLANCO DE 1,60 m | 1.02 | 66 | 67.32 |
| WW00300 | u | MATERIAL COMPLEMENTARIO O PZAS. ESPECIALES | 1 | 0.55 | 0.55 |
| WW00400 | u | PEQUEÑO MATERIAL | 1 | 0.3 | 0.30 |
|  |  | Total |  |  | 91.13 |

**08FSN00004** u BAÑERA CHAPA ACERO C. BLANCO 1,40x0,70 m
Precio: 83.69
Bañera para revestir, en chapa de acero especial esmaltada con porcelana en color blanco de 1,40x0,70 m construida según CTE, e instrucciones del fabricante, incluso colocación, sellado y ayudas de albañilería. Medida la cantidad ejecutada.

| Código | Ud | Descripción | Rendimiento | Precio | Importe |
|---|---|---|---|---|---|
| ATC00100 | h | CUADRILLA ALBAÑILERÍA, FORMADA POR OFICIAL 1ª Y PEÓN ESP. | 0.5 | 38.75 | 19.38 |
| TO01900 | h | OF. 1ª FONTANERO | 0.15 | 19.85 | 2.98 |
| AA00300 | m3 | ARENA GRUESA | 0.05 | 10.06 | 0.50 |
| IF02700 | u | BAÑERA CHAPA ACERO ESMAL. C. BLANCO DE 1,40 m | 1.02 | 58.8 | 59.98 |
| WW00300 | u | MATERIAL COMPLEMENTARIO O PZAS. ESPECIALES | 1 | 0.55 | 0.55 |
| WW00400 | u | PEQUEÑO MATERIAL | 1 | 0.3 | 0.30 |
|  |  | Total |  |  | 83.69 |

**08FSN00006** u BAÑERA CHAPA ACERO C. BLANCO 1x0,70 m
Precio: 66.65
Bañera para revestir, en chapa de acero especial esmaltada con porcelana en color blanco de 1x0,70 m construida según CTE, e instrucciones del fabricante, incluso colocación, sellado y ayudas de albañilería. Medida la cantidad ejecutada.

| Código | Ud | Descripción | Rendimiento | Precio | Importe |
|---|---|---|---|---|---|
| ATC00100 | h | CUADRILLA ALBAÑILERÍA, FORMADA POR OFICIAL 1ª Y PEÓN ESP. | 0.4 | 38.75 | 15.50 |
| TO01900 | h | OF. 1ª FONTANERO | 0.15 | 19.85 | 2.98 |
| AA00300 | m3 | ARENA GRUESA | 0.04 | 10.06 | 0.40 |
| IF02500 | u | BAÑERA CHAPA ACERO ESMAL. C. BLANCO DE 1,00 m | 1.02 | 46 | 46.92 |
| WW00300 | u | MATERIAL COMPLEMENTARIO O PZAS. ESPECIALES | 1 | 0.55 | 0.55 |
| WW00400 | u | PEQUEÑO MATERIAL | 1 | 0.3 | 0.30 |
|  |  | Total |  |  | 66.65 |

**08FSN00022** u BAÑERA CHAPA ACERO C. SUAVE 1,60x0,70 m
Precio: 121.02
Bañera para revestir, en chapa de acero especial esmaltada con porcelana en color suave de 1,60x0,70 m asegun CTE, e instrucciones del fabricante, incluso colocación, sellado y ayudas de albañilería. Medida la cantidad ejecutada.

| Código | Ud | Descripción | Rendimiento | Precio | Importe |
|---|---|---|---|---|---|
| ATC00100 | h | CUADRILLA ALBAÑILERÍA, FORMADA POR OFICIAL 1ª Y PEÓN ESP. | 0.5 | 38.75 | 19.38 |
| TO01900 | h | OF. 1ª FONTANERO | 0.15 | 19.85 | 2.98 |
| AA00300 | m3 | ARENA GRUESA | 0.06 | 10.06 | 0.60 |
| IF03200 | u | BAÑERA CHAPA ACERO ESMAL. C. SUAVE DE 1,60 m | 1.02 | 95.3 | 97.21 |
| WW00300 | u | MATERIAL COMPLEMENTARIO O PZAS. ESPECIALES | 1 | 0.55 | 0.55 |
| WW00400 | u | PEQUEÑO MATERIAL | 1 | 0.3 | 0.30 |
|  |  | Total |  |  | 121.02 |

**08FSN00042** u BAÑERA CHAPA ACERO C. FUERTE 1,6x0,70 m
Precio: 121.02
Bañera para revestir, en chapa de acero especial esmaltada con porcelana en color fuerte de 1,60x0,70 m construida según CTE, e instrucciones del fabricante, incluso colocación, sellado y ayudas de albañilería. Medida la cantidad ejecutada.

| Código | Ud | Descripción | Rendimiento | Precio | Importe |
|---|---|---|---|---|---|
| ATC00100 | h | CUADRILLA ALBAÑILERÍA, FORMADA POR OFICIAL 1ª Y PEÓN ESP. | 0.5 | 38.75 | 19.38 |
| TO01900 | h | OF. 1ª FONTANERO | 0.15 | 19.85 | 2.98 |
| AA00300 | m3 | ARENA GRUESA | 0.06 | 10.06 | 0.60 |
| IF03300 | u | BAÑERA CHAPA ACERO ESMAL. C. FUERTE DE 1,60 m | 1.02 | 95.3 | 97.21 |
| WW00300 | u | MATERIAL COMPLEMENTARIO O PZAS. ESPECIALES | 1 | 0.55 | 0.55 |
| WW00400 | u | PEQUEÑO MATERIAL | 1 | 0.3 | 0.30 |
|  |  | Total |  |  | 121.02 |

**08FSN00061** u BAÑASEO CHAPA ACERO C/BLANCO 1x0,70 m
Precio: 70.32
Bañaseo para revestir, en chapa de acero especial esmaltada con porcelana en color blanco de 1x0,70 m construido según CTE, e instrucciones del fabricante, incluso colocación, sellado y ayudas de albañilería. Medida la cantidad ejecutada.

| Código | Ud | Descripción | Rendimiento | Precio | Importe |
|---|---|---|---|---|---|
| ATC00100 | h | CUADRILLA ALBAÑILERÍA, FORMADA POR OFICIAL 1ª Y PEÓN ESP. | 0.4 | 38.75 | 15.50 |
| TO01900 | h | OF. 1ª FONTANERO | 0.15 | 19.85 | 2.98 |
| AA00300 | m3 | ARENA GRUESA | 0.04 | 10.06 | 0.40 |
| IF02200 | u | BAÑASEO CHAPA ACERO ESMAL. BLANCO DE 1,00 m | 1.02 | 49.6 | 50.59 |
| WW00300 | u | MATERIAL COMPLEMENTARIO O PZAS. ESPECIALES | 1 | 0.55 | 0.55 |
| WW00400 | u | PEQUEÑO MATERIAL | 1 | 0.3 | 0.30 |
|  |  | Total |  |  | 70.32 |

**08FSN00082** u BAÑERA FUNDICIÓN C. BLANCO 1,60x0,70 m
Precio: 297.59
Bañera para revestir, de fundición esmaltada con fondo antideslizante y pies regulables en color blanco de 1,60x0,70 m construida según CTE, e instrucciones del fabricante, incluso colocación, sellado y ayudas de albañilería. Medida la cantidad ejecutada.

| Código | Ud | Descripción | Rendimiento | Precio | Importe |
|---|---|---|---|---|---|
| ATC00100 | h | CUADRILLA ALBAÑILERÍA, FORMADA POR OFICIAL 1ª Y PEÓN ESP. | 0.5 | 38.75 | 19.38 |
| TO01900 | h | OF. 1ª FONTANERO | 0.15 | 19.85 | 2.98 |
| IF03700 | u | BAÑERA FUNDICIÓN ESMAL. C. BLANCO DE 1,60 m | 1.02 | 269 | 274.38 |
| WW00300 | u | MATERIAL COMPLEMENTARIO O PZAS. ESPECIALES | 1 | 0.55 | 0.55 |
| WW00400 | u | PEQUEÑO MATERIAL | 1 | 0.3 | 0.30 |
|  |  | Total |  |  | 297.59 |

**08FSN00102** u BAÑERA FUNDICIÓN C. SUAVE 1,60x0,70 m
Precio: 380.62
Bañera para revestir, de fundición esmaltada con fondo antideslizante y pies regulables en color suave de 1,60x0,70 m construida según CTE, e instrucciones del fabricante, incluso colocación, sellado y ayudas de albañilería. Medida la cantidad ejecutada.

| Código | Ud | Descripción | Rendimiento | Precio | Importe |
|---|---|---|---|---|---|
| ATC00100 | h | CUADRILLA ALBAÑILERÍA, FORMADA POR OFICIAL 1ª Y PEÓN ESP. | 0.5 | 38.75 | 19.38 |
| TO01900 | h | OF. 1ª FONTANERO | 0.15 | 19.85 | 2.98 |
| IF04100 | u | BAÑERA FUNDICIÓN ESMAL. C. SUAVE DE 1,60 m | 1.02 | 350.4 | 357.41 |
| WW00300 | u | MATERIAL COMPLEMENTARIO O PZAS. ESPECIALES | 1 | 0.55 | 0.55 |
| WW00400 | u | PEQUEÑO MATERIAL | 1 | 0.3 | 0.30 |
|  |  | Total |  |  | 380.62 |

**08FSN00122** u BAÑERA FUNDICIÓN C. FUERTE 1,60x0,70 m
Precio: 380.62
Bañera para revestir, de fundición esmaltada con fondo antideslizante y pies regulables en color fuerte de 1,60x0,70 m construida según CTE, e instrucciones del fabricante, incluso colocación, sellado y ayudas de albañilería. Medida la cantidad ejecutada.

| Código | Ud | Descripción | Rendimiento | Precio | Importe |
|---|---|---|---|---|---|
| ATC00100 | h | CUADRILLA ALBAÑILERÍA, FORMADA POR OFICIAL 1ª Y PEÓN ESP. | 0.5 | 38.75 | 19.38 |
| TO01900 | h | OF. 1ª FONTANERO | 0.15 | 19.85 | 2.98 |
| IF04200 | u | BAÑERA FUNDICIÓN ESMAL. C. FUERTE DE 1,60 m | 1.02 | 350.4 | 357.41 |
| WW00300 | u | MATERIAL COMPLEMENTARIO O PZAS. ESPECIALES | 1 | 0.55 | 0.55 |
| WW00400 | u | PEQUEÑO MATERIAL | 1 | 0.3 | 0.30 |
|  |  | Total |  |  | 380.62 |

**08FSN00141** u BAÑASEO FUNDICIÓN C. BLANCO 1x0,70 m
Precio: 214.45
Bañaseo para revestir, de fundición esmaltado con pies regulables en color blanco de 1x0,70 m construido según CTE, e instrucciones del fabricante, incluso colocación, sellado y ayudas de albañilería. Medida la cantidad ejecutada.

| Código | Ud | Descripción | Rendimiento | Precio | Importe |
|---|---|---|---|---|---|
| ATC00100 | h | CUADRILLA ALBAÑILERÍA, FORMADA POR OFICIAL 1ª Y PEÓN ESP. | 0.4 | 38.75 | 15.50 |
| TO01900 | h | OF. 1ª FONTANERO | 0.15 | 19.85 | 2.98 |
| IF02400 | u | BAÑASEO FUNDICIÓN ESMAL. C. BLANCO DE 1,00 m | 1.02 | 191 | 194.82 |
| WW00300 | u | MATERIAL COMPLEMENTARIO O PZAS. ESPECIALES | 1 | 0.55 | 0.55 |
| WW00400 | u | PEQUEÑO MATERIAL | 2 | 0.3 | 0.60 |
|  |  | Total |  |  | 214.45 |

**08FSN90001** u BAÑERA PERS CON DISC ESTR. VIDRIORESINA BAST. ACERO 200 l
Precio: 846.61
Bañera accesible para personas con discapacidad, con estructura de vidriorresina con bastidor portante de acero tratado anticorrosión y puerta hermética latera, sistema de llenado total con boca de suministro tipo cascada y capacidad en vacío de 200 litros, abocinamiento de 40 mm de diámetro y patas regulables construida según CTE, e instrucciones del fabricante, incluso colocación, sellado y ayudas de albañilería. Medida la cantidad ejecutada.

| Código | Ud | Descripción | Rendimiento | Precio | Importe |
|---|---|---|---|---|---|
| TO00100 | h | OF. 1ª ALBAÑILERÍA | 0.25 | 19.85 | 4.96 |
| TO01900 | h | OF. 1ª FONTANERO | 1 | 19.85 | 19.85 |
| IF02550 | u | BAÑERA DISCAPACITADO ESTR. VIDRIORESINA BAST. ACERO 200l | 1 | 815 | 815.00 |
| WW00300 | u | MATERIAL COMPLEMENTARIO O PZAS. ESPECIALES | 8 | 0.55 | 4.40 |
| WW00400 | u | PEQUEÑO MATERIAL | 8 | 0.3 | 2.40 |
|  |  | Total |  |  | 846.61 |

###### 08FSW Varios

**08FSW00001** u PILETA VERTEDERO PORC. VITRIF. 0,35x0,50 m BLANCO
Precio: 165
Pileta vertedero de porcelana vitrificada, en color blanco, formada por pileta de 0,35x0,50 m, tornillos de fijación de acero inoxidable, reja cromada y almohadilla de goma, incluso colocación, sellado y ayudas de albañilería, construida según CTE, e instrucciones del fabricante. Medida la cantidad ejecutada.

| Código | Ud | Descripción | Rendimiento | Precio | Importe |
|---|---|---|---|---|---|
| ATC00100 | h | CUADRILLA ALBAÑILERÍA, FORMADA POR OFICIAL 1ª Y PEÓN ESP. | 0.065 | 38.75 | 2.52 |
| TO01900 | h | OF. 1ª FONTANERO | 0.45 | 19.85 | 8.93 |
| IF17200 | u | JUEGO TORNILLOS FIJACIÓN CROMADOS CAL. MEDIA | 1 | 3.05 | 3.05 |
| IF23900 | u | PILETA VERTEDERO PORC. C. BLANCO DE 0,50 m CAL. MEDIA | 1.02 | 97 | 98.94 |
| IF24700 | u | REJA CROMADA Y ALMOHADILLA | 1 | 50.6 | 50.60 |
| WW00300 | u | MATERIAL COMPLEMENTARIO O PZAS. ESPECIALES | 1.2 | 0.55 | 0.66 |
| WW00400 | u | PEQUEÑO MATERIAL | 1 | 0.3 | 0.30 |
|  |  | Total |  |  | 165 |

**08FSW00026** u PLACA TURCA PORC. VITRIF. 0,70x0,70 m BLANCO
Precio: 81.26
Placa turca de porcelana vitrificada de color blanco de 0,70x0,70 m, con tanque alto con tubo de PVC, juego de mecanismos y elementos de fijación, construida según CTE, e instrucciones del fabricante, incluso colocación, sellado y ayudas de albañilería. Medida la cantidad ejecutada.

| Código | Ud | Descripción | Rendimiento | Precio | Importe |
|---|---|---|---|---|---|
| ATC00100 | h | CUADRILLA ALBAÑILERÍA, FORMADA POR OFICIAL 1ª Y PEÓN ESP. | 0.25 | 38.75 | 9.69 |
| TO01900 | h | OF. 1ª FONTANERO | 0.25 | 19.85 | 4.96 |
| IF22600 | u | LLAVE PASO ESCUADRA DIÁM. 1/2" | 1 | 4.31 | 4.31 |
| IF24000 | u | PLACA TURCA PORCELANA C. BLANCA 70x70 cm | 1.02 | 32.1 | 32.74 |
| IF26100 | u | TANQUE ALTO DE PVC TUBO Y MECANISMOS | 1.02 | 27.61 | 28.16 |
| WW00300 | u | MATERIAL COMPLEMENTARIO O PZAS. ESPECIALES | 2 | 0.55 | 1.10 |
| WW00400 | u | PEQUEÑO MATERIAL | 1 | 0.3 | 0.30 |
|  |  | Total |  |  | 81.26 |

**08FSW00051** u PILETA LAVADERO PORC. VITRIF. 0,60x0,45 m BLANCO
Precio: 84.39
Pileta lavadero de porcelana vitrificada, en color blanco, de 0,60x0,45 m, con rebosadero integral y orificios de desagüe, construida según CTE, e instrucciones del fabricante, incluso colocación,sellado y ayudas de albañilería. Medida la cantidad ejecutada.

| Código | Ud | Descripción | Rendimiento | Precio | Importe |
|---|---|---|---|---|---|
| ATC00100 | h | CUADRILLA ALBAÑILERÍA, FORMADA POR OFICIAL 1ª Y PEÓN ESP. | 0.065 | 38.75 | 2.52 |
| TO01900 | h | OF. 1ª FONTANERO | 0.45 | 19.85 | 8.93 |
| IF23800 | u | PILETA LAVADERO PORC. C. BLANCO DE 0,60 m | 1.02 | 70.4 | 71.81 |
| WW00300 | u | MATERIAL COMPLEMENTARIO O PZAS. ESPECIALES | 1.5 | 0.55 | 0.83 |
| WW00400 | u | PEQUEÑO MATERIAL | 1 | 0.3 | 0.30 |
|  |  | Total |  |  | 84.39 |

**08FSW00061** u URINARIO DE PIE EN BATERIA PORC. VITRIF. BLANCO
Precio: 209.48
Urinario de pie colocado en batería, de porcelana vitrificada de color blanco de 0,52x0,39 m y de altura 1,10 m dimensiones aproximadas, formado por cuerpo, cubretubos, terrazón, separación y válvula de desagüe con rejilla cerámica alimentación directa, incluso colocación y ayudas de albañilería; construido según CTE e instrucciones del fabricante. Medida la cantidad ejecutada.

| Código | Ud | Descripción | Rendimiento | Precio | Importe |
|---|---|---|---|---|---|
| ATC00100 | h | CUADRILLA ALBAÑILERÍA, FORMADA POR OFICIAL 1ª Y PEÓN ESP. | 0.4 | 38.75 | 15.50 |
| TO01900 | h | OF. 1ª FONTANERO | 0.3 | 19.85 | 5.96 |
| IF07400 | u | CUBRETUBOS | 1 | 8.12 | 8.12 |
| IF07500 | u | CUERPO URINARIO 0,52x0,39x1,10 | 1 | 120.46 | 120.46 |
| IF24900 | u | SEPARACION | 0.7 | 39.42 | 27.59 |
| IF26600 | u | TERRAZÓN | 1 | 21.67 | 21.67 |
| IF31500 | u | VÁLVULA-REJILLA CERÁMICA | 1 | 8.32 | 8.32 |
| WW00300 | u | MATERIAL COMPLEMENTARIO O PZAS. ESPECIALES | 1.2 | 0.55 | 0.66 |
| WW00400 | u | PEQUEÑO MATERIAL | 4 | 0.3 | 1.20 |
|  |  | Total |  |  | 209.48 |

**08FSW00063** u URINARIO DE PIE PORC. VITRIF. BLANCO
Precio: 179.95
Urinario de pie de porcelana vitrificada de color blanco de 0,52x0,39 m, y de altura 1,10 m dimensiones aproximadas, formado por cuerpo, cubretubos, terrazón, separación y válvula de desagüe con rejilla cerámica, alimentación directa; incluso colocación y ayudas de albañilería; construido según CTE e instrucciones del fabricante. Medida la cantidad ejecutada.

| Código | Ud | Descripción | Rendimiento | Precio | Importe |
|---|---|---|---|---|---|
| ATC00100 | h | CUADRILLA ALBAÑILERÍA, FORMADA POR OFICIAL 1ª Y PEÓN ESP. | 0.35 | 38.75 | 13.56 |
| TO01900 | h | OF. 1ª FONTANERO | 0.3 | 19.85 | 5.96 |
| IF07400 | u | CUBRETUBOS | 1 | 8.12 | 8.12 |
| IF07500 | u | CUERPO URINARIO 0,52x0,39x1,10 | 1 | 120.46 | 120.46 |
| IF26600 | u | TERRAZÓN | 1 | 21.67 | 21.67 |
| IF31500 | u | VÁLVULA-REJILLA CERÁMICA | 1 | 8.32 | 8.32 |
| WW00300 | u | MATERIAL COMPLEMENTARIO O PZAS. ESPECIALES | 1.2 | 0.55 | 0.66 |
| WW00400 | u | PEQUEÑO MATERIAL | 4 | 0.3 | 1.20 |
|  |  | Total |  |  | 179.95 |

**08FSW00071** u URINARIO MURAL CON SEPARADORES PORC. VITRIF. BLANCO
Precio: 206.52
Urinario mural con separadores y sifón incorporados, de porcelana vitrificada, color blanco, de 0,45x0,30x0,70 m rociador integral, manguito de alimentación, tapón de limpieza y juego de tornillos y ganchos de suspensión, incluso colocación y ayudas de albañilería, construido según CTE e instrucciones del fabricante. Medida la cantidad ejecutada.

| Código | Ud | Descripción | Rendimiento | Precio | Importe |
|---|---|---|---|---|---|
| ATC00100 | h | CUADRILLA ALBAÑILERÍA, FORMADA POR OFICIAL 1ª Y PEÓN ESP. | 0.085 | 38.75 | 3.29 |
| TO01900 | h | OF. 1ª FONTANERO | 0.3 | 19.85 | 5.96 |
| IF29500 | u | URINARIO MURAL 0,45x0,30x0,72 PORC. VITRIF. | 1.02 | 192.46 | 196.31 |
| WW00300 | u | MATERIAL COMPLEMENTARIO O PZAS. ESPECIALES | 1.2 | 0.55 | 0.66 |
| WW00400 | u | PEQUEÑO MATERIAL | 1 | 0.3 | 0.30 |
|  |  | Total |  |  | 206.52 |

**08FSW00072** u URINARIO MURAL PORC. VITRIF. BLANCO
Precio: 28.42
Urinario mural de porcelana vitrificada, color blanco con borde rociador integral y alimentación exterior, de 0,35x0,30x0,43 m, juego de tornillos y ganchos de suspensión, incluso colocación y ayudas de albañilería; construido según CTE e instrucciones del fabricante. Medida la cantidad ejecutada.

| Código | Ud | Descripción | Rendimiento | Precio | Importe |
|---|---|---|---|---|---|
| ATC00100 | h | CUADRILLA ALBAÑILERÍA, FORMADA POR OFICIAL 1ª Y PEÓN ESP. | 0.065 | 38.75 | 2.52 |
| TO01900 | h | OF. 1ª FONTANERO | 0.25 | 19.85 | 4.96 |
| IF29400 | u | URINARIO MURAL 0,35x0,30x0,43 m PORC. VITRIF. | 1.02 | 19.7 | 20.09 |
| WW00300 | u | MATERIAL COMPLEMENTARIO O PZAS. ESPECIALES | 1 | 0.55 | 0.55 |
| WW00400 | u | PEQUEÑO MATERIAL | 1 | 0.3 | 0.30 |
|  |  | Total |  |  | 28.42 |

**08FSW00081** u TANQUE ALTO PORC. VITRIF. BLANCO 9 l
Precio: 53.83
Tanque alto de porcelana vitrificada, blanca de 9 l de capacidad, mecanismos de descarga intermitente, válvula de desagüe ramalillo flexible, llave de escuadra de 1/2", juego de tornillos para cuelgue, construido según CTE, e instrucciones del fabricante, instalada. Medida la cantidad ejecutada.

| Código | Ud | Descripción | Rendimiento | Precio | Importe |
|---|---|---|---|---|---|
| TO01900 | h | OF. 1ª FONTANERO | 0.6 | 19.85 | 11.91 |
| IF16700 | u | JUEGO DE RAMALILLOS | 0.5 | 3.86 | 1.93 |
| IF16900 | u | JUEGO MECANISMOS DESCARGA INTERMITENTE | 1 | 15.71 | 15.71 |
| IF22600 | u | LLAVE PASO ESCUADRA DIÁM. 1/2" | 1 | 4.31 | 4.31 |
| IF26300 | u | TANQUE ALTO PORC. VITRIF. 9 l BLANCO CAL. MEDIA | 1.02 | 15.54 | 15.85 |
| IF30300 | u | VÁLVULA DESAGUE CISTERNA ALTA | 1 | 3.27 | 3.27 |
| WW00300 | u | MATERIAL COMPLEMENTARIO O PZAS. ESPECIALES | 1 | 0.55 | 0.55 |
| WW00400 | u | PEQUEÑO MATERIAL | 1 | 0.3 | 0.30 |
|  |  | Total |  |  | 53.83 |

**08FSW00082** u TANQUE ALTO PORC. VITRIF. BLANCO 15 l
Precio: 65.43
Tanque alto de porcelana vitrificada, blanca de 15 l de capacidad, mecanismos de descarga intermitente, válvula de desagüe ramalillo flexible, llave de escuadra de 1/2", juego de tornillos para cuelgue, construido según CTE, e instrucciones del fabricante, instalada. Medida la cantidad ejecutada.

| Código | Ud | Descripción | Rendimiento | Precio | Importe |
|---|---|---|---|---|---|
| TO01900 | h | OF. 1ª FONTANERO | 0.6 | 19.85 | 11.91 |
| IF16700 | u | JUEGO DE RAMALILLOS | 0.5 | 3.86 | 1.93 |
| IF16900 | u | JUEGO MECANISMOS DESCARGA INTERMITENTE | 1 | 15.71 | 15.71 |
| IF22600 | u | LLAVE PASO ESCUADRA DIÁM. 1/2" | 1 | 4.31 | 4.31 |
| IF25800 | u | TANQUE ALTO PORC. VITRIF. 15 l BLANCO CAL. MEDIA | 1.02 | 26.91 | 27.45 |
| IF30300 | u | VÁLVULA DESAGUE CISTERNA ALTA | 1 | 3.27 | 3.27 |
| WW00300 | u | MATERIAL COMPLEMENTARIO O PZAS. ESPECIALES | 1 | 0.55 | 0.55 |
| WW00400 | u | PEQUEÑO MATERIAL | 1 | 0.3 | 0.30 |
|  |  | Total |  |  | 65.43 |

##### 08FT Termos y calentadores (06/01/2008)

###### 08FTC Calentadores

**08FTC00501** u CALENTADOR IND. INSTANTÁNEO GAS BAJA PRESIÓN 10 l/min
Precio: 213.39
Calentador individual instantaneo a gas, para baja presión, de 10 l/min de caudal, con encendido automático, conducto de ventilación, rejillas de aireación, incluso colocación, conexión y ayudas de albañilería; instalado según CTE, reglamentación para instalaciones de gas e instrucciones del fabricante. Medida la cantidad ejecutada.

| Código | Ud | Descripción | Rendimiento | Precio | Importe |
|---|---|---|---|---|---|
| ATC00100 | h | CUADRILLA ALBAÑILERÍA, FORMADA POR OFICIAL 1ª Y PEÓN ESP. | 0.7 | 38.75 | 27.13 |
| TO01900 | h | OF. 1ª FONTANERO | 0.4 | 19.85 | 7.94 |
| IC80800 | u | CONDUCTO DE EVACUACIÓN SPIROFLEX | 1 | 6.97 | 6.97 |
| IF05700 | u | CALENTADOR A GAS BAJA PRESIÓN DE 10 l | 1 | 159.47 | 159.47 |
| IF07600 | u | DEFLECTOR | 1 | 3.07 | 3.07 |
| IF24800 | u | REJILLA DE ALUMINIO | 4 | 1.92 | 7.68 |
| WW00300 | u | MATERIAL COMPLEMENTARIO O PZAS. ESPECIALES | 1.5 | 0.55 | 0.83 |
| WW00400 | u | PEQUEÑO MATERIAL | 1 | 0.3 | 0.30 |
|  |  | Total |  |  | 213.39 |

**08FTC00551** u CALENTADOR IND. INSTANTÁNEO GAS PRES. NORMAL 10 l/min
Precio: 154.99
Calentador individual instantaneo a gas, para presión normal, de 10 l/min de caudal, con encendido automático, conducto de ventilación, rejillas de aireación, incluso colocación, conexión y ayudas de albañilería; instalado según CTE, reglamentación para instalaciones de gas e instrucciones del fabricante. Medida la cantidad ejecutada.

| Código | Ud | Descripción | Rendimiento | Precio | Importe |
|---|---|---|---|---|---|
| ATC00100 | h | CUADRILLA ALBAÑILERÍA, FORMADA POR OFICIAL 1ª Y PEÓN ESP. | 0.7 | 38.75 | 27.13 |
| TO01900 | h | OF. 1ª FONTANERO | 0.4 | 19.85 | 7.94 |
| IC80800 | u | CONDUCTO DE EVACUACIÓN SPIROFLEX | 1 | 6.97 | 6.97 |
| IF05900 | u | CALENTADOR A GAS PRESIÓN NORMAL | 1 | 101.07 | 101.07 |
| IF07600 | u | DEFLECTOR | 1 | 3.07 | 3.07 |
| IF24800 | u | REJILLA DE ALUMINIO | 4 | 1.92 | 7.68 |
| WW00300 | u | MATERIAL COMPLEMENTARIO O PZAS. ESPECIALES | 1.5 | 0.55 | 0.83 |
| WW00400 | u | PEQUEÑO MATERIAL | 1 | 0.3 | 0.30 |
|  |  | Total |  |  | 154.99 |

**08FTC00552** u CALENTADOR IND. INSTANTÁNEO GAS PRES. NORMAL 13 l/min
Precio: 264.25
Calentador individual instantaneo a gas, para presión normal, de 13 l/min de caudal, con encendido automático, conducto de ventilación, rejillas de aireación, incluso colocación, conexión y ayudas de albañilería; instalado según CTE, reglamentación para instalaciones de gas e instrucciones del fabricante. Medida la cantidad ejecutada.

| Código | Ud | Descripción | Rendimiento | Precio | Importe |
|---|---|---|---|---|---|
| ATC00100 | h | CUADRILLA ALBAÑILERÍA, FORMADA POR OFICIAL 1ª Y PEÓN ESP. | 0.7 | 38.75 | 27.13 |
| TO01900 | h | OF. 1ª FONTANERO | 0.4 | 19.85 | 7.94 |
| IC80800 | u | CONDUCTO DE EVACUACIÓN SPIROFLEX | 1 | 6.97 | 6.97 |
| IF05800 | u | CALENTADOR A GAS PRESIÓN NORMAL DE 13 l | 1 | 210.33 | 210.33 |
| IF07600 | u | DEFLECTOR | 1 | 3.07 | 3.07 |
| IF24800 | u | REJILLA DE ALUMINIO | 4 | 1.92 | 7.68 |
| WW00300 | u | MATERIAL COMPLEMENTARIO O PZAS. ESPECIALES | 1.5 | 0.55 | 0.83 |
| WW00400 | u | PEQUEÑO MATERIAL | 1 | 0.3 | 0.30 |
|  |  | Total |  |  | 264.25 |

**08FTC00601** u CALENTADOR IND. ACUMULADOR GAS 100 l
Precio: 378.38
Calentador individual acumulador a gas, de 100 l de capacidad, con 18000 kcal/h de potencia, conducto de ventilación, rejillas de aireación, incluso colocación, conexión y ayudas de albañilería; instalado según CTE, reglamentación para instalaciones de gas e instrucciones del fabricante. Medida la cantidad ejecutada.

| Código | Ud | Descripción | Rendimiento | Precio | Importe |
|---|---|---|---|---|---|
| ATC00100 | h | CUADRILLA ALBAÑILERÍA, FORMADA POR OFICIAL 1ª Y PEÓN ESP. | 0.85 | 38.75 | 32.94 |
| TO01900 | h | OF. 1ª FONTANERO | 0.4 | 19.85 | 7.94 |
| IC80800 | u | CONDUCTO DE EVACUACIÓN SPIROFLEX | 1 | 6.97 | 6.97 |
| IF06000 | u | CALENTADOR ACUMULADOR A GAS 100 l | 1 | 317.83 | 317.83 |
| IF07600 | u | DEFLECTOR | 1 | 3.07 | 3.07 |
| IF24800 | u | REJILLA DE ALUMINIO | 4 | 1.92 | 7.68 |
| WW00300 | u | MATERIAL COMPLEMENTARIO O PZAS. ESPECIALES | 3 | 0.55 | 1.65 |
| WW00400 | u | PEQUEÑO MATERIAL | 1 | 0.3 | 0.30 |
|  |  | Total |  |  | 378.38 |

**08FTC00651** u CALENTADOR IND. ACUMULADOR ELECTRICO 100 l
Precio: 293.81
Calentador individual acumulador eléctrico, de 100 l de capacidad, con 1500 W de potencia, incluso colocación, conexión y ayudas de albañilería; instalado según CTE, REBT; e instrucciones del fabricante. Medida la cantidad ejecutada.

| Código | Ud | Descripción | Rendimiento | Precio | Importe |
|---|---|---|---|---|---|
| ATC00100 | h | CUADRILLA ALBAÑILERÍA, FORMADA POR OFICIAL 1ª Y PEÓN ESP. | 0.4 | 38.75 | 15.50 |
| TO01900 | h | OF. 1ª FONTANERO | 0.4 | 19.85 | 7.94 |
| IF06100 | u | CALENTADOR ACUMULADOR ELECTRICO 100 l 1500W | 1 | 268.42 | 268.42 |
| WW00300 | u | MATERIAL COMPLEMENTARIO O PZAS. ESPECIALES | 3 | 0.55 | 1.65 |
| WW00400 | u | PEQUEÑO MATERIAL | 1 | 0.3 | 0.30 |
|  |  | Total |  |  | 293.81 |

###### 08FTT Termos (06/01/2008)

###### 08FTW Varios (06/01/2008)

##### 08FV Valvulería

###### 08FVB Bola

**08FVB00001** u VÁLVULA DE ESFERA DIÁM. 1/2" (10/15 mm)
Precio: 11.16
Válvula de esfera colocada en canalización de 1/2" (10/15 mm) de diámetro, para soldar, incluso pequeño material, construida según CTE, e instrucciones del fabricante. Medida la cantidad ejecutada.

| Código | Ud | Descripción | Rendimiento | Precio | Importe |
|---|---|---|---|---|---|
| TO01900 | h | OF. 1ª FONTANERO | 0.25 | 19.85 | 4.96 |
| IF30610 | u | VÁLVULA DE ESFERA DIÁM. 1/2" (10/15 mm) | 1 | 5.9 | 5.90 |
| WW00400 | u | PEQUEÑO MATERIAL | 1 | 0.3 | 0.30 |
|  |  | Total |  |  | 11.16 |

**08FVB00002** u VÁLVULA DE ESFERA DIÁM. 3/4" (15/20 mm)
Precio: 13.3
Válvula de esfera colocada en canalización de 3/4" (15/20 mm) de diámetro, para soldar, incluso pequeño material, construida según CTE, e instrucciones del fabricante. Medida la cantidad ejecutada.

| Código | Ud | Descripción | Rendimiento | Precio | Importe |
|---|---|---|---|---|---|
| TO01900 | h | OF. 1ª FONTANERO | 0.25 | 19.85 | 4.96 |
| IF30620 | u | VÁLVULA DE ESFERA DIÁM. 3/4" (15/20 mm) | 1 | 8.04 | 8.04 |
| WW00400 | u | PEQUEÑO MATERIAL | 1 | 0.3 | 0.30 |
|  |  | Total |  |  | 13.3 |

**08FVB00003** u VÁLVULA DE ESFERA DIÁM. 1" (22/25 mm)
Precio: 17.92
Válvula de esfera colocada en canalización de 1" (22/25 mm) de diámetro, para soldar, incluso pequeño material, construida según CTE, e instrucciones del fabricante. Medida la cantidad ejecutada.

| Código | Ud | Descripción | Rendimiento | Precio | Importe |
|---|---|---|---|---|---|
| TO01900 | h | OF. 1ª FONTANERO | 0.3 | 19.85 | 5.96 |
| IF30630 | u | VÁLVULA DE ESFERA DIÁM. 1" (22/25 mm) | 1 | 11.66 | 11.66 |
| WW00400 | u | PEQUEÑO MATERIAL | 1 | 0.3 | 0.30 |
|  |  | Total |  |  | 17.92 |

**08FVB00004** u VÁLVULA DE ESFERA DIÁM. 1 1/4" (28/32 mm)
Precio: 24.93
Válvula de esfera colocada en canalización de 1 1/4" (28/32 mm) de diámetro, para soldar, incluso pequeño material, construida según CTE, e instrucciones del fabricante. Medida la cantidad ejecutada.

| Código | Ud | Descripción | Rendimiento | Precio | Importe |
|---|---|---|---|---|---|
| TO01900 | h | OF. 1ª FONTANERO | 0.3 | 19.85 | 5.96 |
| IF30640 | u | VÁLVULA DE ESFERA DIÁM. 1 1/4" (28/32 mm) | 1 | 18.67 | 18.67 |
| WW00400 | u | PEQUEÑO MATERIAL | 1 | 0.3 | 0.30 |
|  |  | Total |  |  | 24.93 |

**08FVB00005** u VÁLVULA DE ESFERA DIÁM. 1 1/2" (36/40 mm)
Precio: 35.01
Válvula de esfera colocada en canalización de 1 1/2" (36/40 mm) de diámetro, para soldar, incluso pequeño material, construida según CTE, e instrucciones del fabricante. Medida la cantidad ejecutada.

| Código | Ud | Descripción | Rendimiento | Precio | Importe |
|---|---|---|---|---|---|
| TO01900 | h | OF. 1ª FONTANERO | 0.3 | 19.85 | 5.96 |
| IF30650 | u | VÁLVULA DE ESFERA DIÁM. 1 1/2" (36/40 mm) | 1 | 28.75 | 28.75 |
| WW00400 | u | PEQUEÑO MATERIAL | 1 | 0.3 | 0.30 |
|  |  | Total |  |  | 35.01 |

**08FVB00006** u VÁLVULA DE ESFERA DIÁM. 2" (50/60 mm)
Precio: 53.53
Válvula de esfera colocada en canalización de 2" (50/60 mm) de diámetro, para soldar, incluso pequeño material, construida según CTE, e instrucciones del fabricante. Medida la cantidad ejecutada.

| Código | Ud | Descripción | Rendimiento | Precio | Importe |
|---|---|---|---|---|---|
| TO01900 | h | OF. 1ª FONTANERO | 0.35 | 19.85 | 6.95 |
| IF30660 | u | VÁLVULA DE ESFERA DIÁM. 2" (50/60 mm) | 1 | 46.28 | 46.28 |
| WW00400 | u | PEQUEÑO MATERIAL | 1 | 0.3 | 0.30 |
|  |  | Total |  |  | 53.53 |

**08FVB00007** u VÁLVULA DE ESFERA DIÁM. 2 1/2" (65/70 mm)
Precio: 85.54
Válvula de esfera colocada en canalización de 2 1/2" (65/70 mm) de diámetro, para soldar, incluso pequeño material, construida según CTE, e instrucciones del fabricante. Medida la cantidad ejecutada.

| Código | Ud | Descripción | Rendimiento | Precio | Importe |
|---|---|---|---|---|---|
| TO01900 | h | OF. 1ª FONTANERO | 0.35 | 19.85 | 6.95 |
| IF30670 | u | VÁLVULA DE ESFERA DIÁM. 2 1/2" (65/70 mm) | 1 | 78.29 | 78.29 |
| WW00400 | u | PEQUEÑO MATERIAL | 1 | 0.3 | 0.30 |
|  |  | Total |  |  | 85.54 |

###### 08FVC Compuerta

**08FVC00001** u LLAVE COMPUERTA DIÁM. 1" CON ARMARIO METÁLICO
Precio: 89.51
Llave de compuerta general colocada en canalización de 1" (22/25 mm) de diámetro, incluso armario metálico, pequeño material y ayudas de albañilería; construida según CTE, e instrucciones del fabricante. Medida la cantidad ejecutada.

| Código | Ud | Descripción | Rendimiento | Precio | Importe |
|---|---|---|---|---|---|
| ATC00100 | h | CUADRILLA ALBAÑILERÍA, FORMADA POR OFICIAL 1ª Y PEÓN ESP. | 0.3 | 38.75 | 11.63 |
| TO01900 | h | OF. 1ª FONTANERO | 0.4 | 19.85 | 7.94 |
| IF00200 | u | ARMARIO METÁLICO CONTADOR 0,60x0,50 m | 1 | 59.99 | 59.99 |
| IF29700 | u | VÁLVULA COMPUERTA DIÁM. 1" (22/25 mm) | 1 | 8.55 | 8.55 |
| WW00300 | u | MATERIAL COMPLEMENTARIO O PZAS. ESPECIALES | 2 | 0.55 | 1.10 |
| WW00400 | u | PEQUEÑO MATERIAL | 1 | 0.3 | 0.30 |
|  |  | Total |  |  | 89.51 |

**08FVC00002** u LLAVE COMPUERTA DIÁM. 1 1/4" CON ARMARIO METÁLICO
Precio: 94.56
Llave de compuerta general colocada en canalización de 1 1/4" (28/32mm) de diámetro, incluso armario metálico, pequeño material y ayudas de albañilería; construida según CTE, e instrucciones del fabricante. Medida la cantidad ejecutada.

| Código | Ud | Descripción | Rendimiento | Precio | Importe |
|---|---|---|---|---|---|
| ATC00100 | h | CUADRILLA ALBAÑILERÍA, FORMADA POR OFICIAL 1ª Y PEÓN ESP. | 0.3 | 38.75 | 11.63 |
| TO01900 | h | OF. 1ª FONTANERO | 0.4 | 19.85 | 7.94 |
| IF00200 | u | ARMARIO METÁLICO CONTADOR 0,60x0,50 m | 1 | 59.99 | 59.99 |
| IF29800 | u | VÁLVULA COMPUERTA DIÁM. 1 1/4" (28/32 mm) | 1 | 13.6 | 13.60 |
| WW00300 | u | MATERIAL COMPLEMENTARIO O PZAS. ESPECIALES | 2 | 0.55 | 1.10 |
| WW00400 | u | PEQUEÑO MATERIAL | 1 | 0.3 | 0.30 |
|  |  | Total |  |  | 94.56 |

**08FVC00003** u LLAVE COMPUERTA DIÁM. 1 1/2" CON ARMARIO METÁLICO
Precio: 101.83
Llave de compuerta general colocada en canalización de 1 1/2" (36/40 mm) de diámetro, incluso armario metálico pequeño material y ayudas de albañilería; construida según CTE, e instrucciones del fabricante. Medida la cantidad ejecutada.

| Código | Ud | Descripción | Rendimiento | Precio | Importe |
|---|---|---|---|---|---|
| ATC00100 | h | CUADRILLA ALBAÑILERÍA, FORMADA POR OFICIAL 1ª Y PEÓN ESP. | 0.3 | 38.75 | 11.63 |
| TO01900 | h | OF. 1ª FONTANERO | 0.45 | 19.85 | 8.93 |
| IF00200 | u | ARMARIO METÁLICO CONTADOR 0,60x0,50 m | 1 | 59.99 | 59.99 |
| IF29900 | u | VÁLVULA COMPUERTA DIÁM. 1 1/2" (36/40 mm) | 1 | 19.6 | 19.60 |
| WW00300 | u | MATERIAL COMPLEMENTARIO O PZAS. ESPECIALES | 2.5 | 0.55 | 1.38 |
| WW00400 | u | PEQUEÑO MATERIAL | 1 | 0.3 | 0.30 |
|  |  | Total |  |  | 101.83 |

**08FVC00004** u LLAVE COMPUERTA DIÁM. 2" CON ARMARIO METÁLICO
Precio: 107.63
Llave de compuerta general colocada en canalización de 2" (50/60 mm) de diámetro, incluso armario metálico, pequeño material y ayudas de albañilería; construida según CTE, e instrucciones del fabricante. Medida la cantidad ejecutada.

| Código | Ud | Descripción | Rendimiento | Precio | Importe |
|---|---|---|---|---|---|
| ATC00100 | h | CUADRILLA ALBAÑILERÍA, FORMADA POR OFICIAL 1ª Y PEÓN ESP. | 0.3 | 38.75 | 11.63 |
| TO01900 | h | OF. 1ª FONTANERO | 0.45 | 19.85 | 8.93 |
| IF00200 | u | ARMARIO METÁLICO CONTADOR 0,60x0,50 m | 1 | 59.99 | 59.99 |
| IF30000 | u | VÁLVULA COMPUERTA DIÁM. 2" (50/60 mm) | 1 | 25.4 | 25.40 |
| WW00300 | u | MATERIAL COMPLEMENTARIO O PZAS. ESPECIALES | 2.5 | 0.55 | 1.38 |
| WW00400 | u | PEQUEÑO MATERIAL | 1 | 0.3 | 0.30 |
|  |  | Total |  |  | 107.63 |

**08FVC00051** u LLAVE COMPUERTA DIÁM. 1"
Precio: 16.79
Llave de compuerta colocada en canalización de 1" (22/25 mm) de diámetro, incluso pequeño material; construida según CTE, e instrucciones del fabricante. Medida la cantidad ejecutada.

| Código | Ud | Descripción | Rendimiento | Precio | Importe |
|---|---|---|---|---|---|
| TO01900 | h | OF. 1ª FONTANERO | 0.4 | 19.85 | 7.94 |
| IF29700 | u | VÁLVULA COMPUERTA DIÁM. 1" (22/25 mm) | 1 | 8.55 | 8.55 |
| WW00400 | u | PEQUEÑO MATERIAL | 1 | 0.3 | 0.30 |
|  |  | Total |  |  | 16.79 |

**08FVC00052** u LLAVE COMPUERTA DIÁM. 1 1/4"
Precio: 21.84
Llave de compuerta colocada en canalización de 1 1/4" (28/32mm) de diámetro, incluso pequeño material; construida según CTE, e instrucciones del fabricante. Medida la cantidad ejecutada.

| Código | Ud | Descripción | Rendimiento | Precio | Importe |
|---|---|---|---|---|---|
| TO01900 | h | OF. 1ª FONTANERO | 0.4 | 19.85 | 7.94 |
| IF29800 | u | VÁLVULA COMPUERTA DIÁM. 1 1/4" (28/32 mm) | 1 | 13.6 | 13.60 |
| WW00400 | u | PEQUEÑO MATERIAL | 1 | 0.3 | 0.30 |
|  |  | Total |  |  | 21.84 |

**08FVC00053** u LLAVE COMPUERTA DIÁM. 1 1/2"
Precio: 28.83
Llave de compuerta colocada en canalización de 1 1/2" (36/40 mm) de diámetro, incluso pequeño material; construida según CTE, e instrucciones del fabricante. Medida la cantidad ejecutada.

| Código | Ud | Descripción | Rendimiento | Precio | Importe |
|---|---|---|---|---|---|
| TO01900 | h | OF. 1ª FONTANERO | 0.45 | 19.85 | 8.93 |
| IF29900 | u | VÁLVULA COMPUERTA DIÁM. 1 1/2" (36/40 mm) | 1 | 19.6 | 19.60 |
| WW00400 | u | PEQUEÑO MATERIAL | 1 | 0.3 | 0.30 |
|  |  | Total |  |  | 28.83 |

###### 08FVL Llaves de paso

**08FVL00001** u LLAVE PASO DIÁM. 1/2" (10/15 mm)
Precio: 8.71
Llave de paso cromada a juego con grifería, colocada en canalización de 1/2" (10/15 mm) de diámetro, incluso pequeño material; construida según CTE, e instrucciones del fabricante. Medida la cantidad ejecutada.

| Código | Ud | Descripción | Rendimiento | Precio | Importe |
|---|---|---|---|---|---|
| TO01900 | h | OF. 1ª FONTANERO | 0.25 | 19.85 | 4.96 |
| IF21100 | u | LLAVE PASO DIÁM. 1/2" (10/15 mm) | 1 | 3.45 | 3.45 |
| WW00400 | u | PEQUEÑO MATERIAL | 1 | 0.3 | 0.30 |
|  |  | Total |  |  | 8.71 |

**08FVL00002** u LLAVE PASO DIÁM. 1/2" (10/15 mm) CAL. MEDIA
Precio: 14.45
Llave de paso cromada a juego con grifería de calidad media, colocada en canalización de 1/2" (10/15 mm) de diámetro, incluso pequeño material; construida según CTE, e instrucciones del fabricante. Medida la cantidad ejecutada.

| Código | Ud | Descripción | Rendimiento | Precio | Importe |
|---|---|---|---|---|---|
| TO01900 | h | OF. 1ª FONTANERO | 0.25 | 19.85 | 4.96 |
| IF21400 | u | LLAVE PASO CROMADA 1/2" (10/15 mm) CALIDAD MEDIA | 1 | 9.19 | 9.19 |
| WW00400 | u | PEQUEÑO MATERIAL | 1 | 0.3 | 0.30 |
|  |  | Total |  |  | 14.45 |

**08FVL00003** u LLAVE PASO DIÁM. 3/4" (15/20 mm)
Precio: 11.23
Llave de paso cromada a juego con grifería, colocada en canalizaciom de 3/4" (15/20 mm) de diámetro, incluso pequeño material; construida según CTE, e instrucciones del fabricante. Medida la cantidad ejecutada.

| Código | Ud | Descripción | Rendimiento | Precio | Importe |
|---|---|---|---|---|---|
| TO01900 | h | OF. 1ª FONTANERO | 0.25 | 19.85 | 4.96 |
| IF21500 | u | LLAVE PASO DIÁM. 3/4" (15/20 mm) | 1 | 5.97 | 5.97 |
| WW00400 | u | PEQUEÑO MATERIAL | 1 | 0.3 | 0.30 |
|  |  | Total |  |  | 11.23 |

**08FVL00004** u LLAVE PASO DIÁM. 1" (22/25 mm)
Precio: 18.2
Llave de paso cromada a juego con grifería, colocada en canalización de 1" (22/25 mm) de diámetro, incluso pequeño material; construida según CTE, e instrucciones del fabricante. Medida la cantidad ejecutada.

| Código | Ud | Descripción | Rendimiento | Precio | Importe |
|---|---|---|---|---|---|
| TO01900 | h | OF. 1ª FONTANERO | 0.3 | 19.85 | 5.96 |
| IF21900 | u | LLAVE PASO DIÁM. 1" (22/25 mm) | 1 | 11.94 | 11.94 |
| WW00400 | u | PEQUEÑO MATERIAL | 1 | 0.3 | 0.30 |
|  |  | Total |  |  | 18.2 |

**08FVL00005** u LLAVE PASO DIÁM. 3/4" (15/20 mm) CAL. MEDIA
Precio: 19.46
Llave de paso cromada a juego con grifería de calidad media, colocada en canalización de 3/4"(15/20 mm) de diámetro, incluso pequeño material; construida según CTE, e instrucciones del fabricante. Medida la cantidad ejecutada.

| Código | Ud | Descripción | Rendimiento | Precio | Importe |
|---|---|---|---|---|---|
| TO01900 | h | OF. 1ª FONTANERO | 0.25 | 19.85 | 4.96 |
| IF21800 | u | LLAVE PASO CROMADA 3/4" (15/20 mm) CALIDAD MEDIA | 1 | 14.2 | 14.20 |
| WW00400 | u | PEQUEÑO MATERIAL | 1 | 0.3 | 0.30 |
|  |  | Total |  |  | 19.46 |

**08FVL00006** u LLAVE PASO DIÁM. 1" (22/25 mm) CAL. MEDIA
Precio: 21.02
Llave de paso cromada a juego con grifería de calidad media, colocada en canalización de 1"(22/25 mm) de diámetro, incluso pequeño material; construida según CTE, e instrucciones del fabricante. Medida la cantidad ejecutada.

| Código | Ud | Descripción | Rendimiento | Precio | Importe |
|---|---|---|---|---|---|
| TO01900 | h | OF. 1ª FONTANERO | 0.3 | 19.85 | 5.96 |
| IF22200 | u | LLAVE PASO CROMADA 1" (22/25 mm) CALIDAD MEDIA | 1 | 14.76 | 14.76 |
| WW00400 | u | PEQUEÑO MATERIAL | 1 | 0.3 | 0.30 |
|  |  | Total |  |  | 21.02 |

**08FVL00051** u LLAVE PASO CON GRIFO DE VACIADO 1"
Precio: 44.41
Llave de paso con grifo de vaciado colocada en canalización de 1" (22/25 mm) de diámetro, incluso pequeño material; construida según CTE, e instrucciones del fabricante. Medida la cantidad ejecutada.

| Código | Ud | Descripción | Rendimiento | Precio | Importe |
|---|---|---|---|---|---|
| TO01900 | h | OF. 1ª FONTANERO | 0.25 | 19.85 | 4.96 |
| IF22300 | u | LLAVE PASO CON GRIFO VACIADO 1" | 1 | 39.15 | 39.15 |
| WW00400 | u | PEQUEÑO MATERIAL | 1 | 0.3 | 0.30 |
|  |  | Total |  |  | 44.41 |

**08FVL00052** u LLAVE PASO CON GRIFO DE VACIADO 2 1/4"
Precio: 48.4
Llave de paso con grifo de vaciado colocada en canalización de 1 1/4" (28/32mm) de diámetro, incluso pequeño material; construida según CTE, e instrucciones del fabricante. Medida la cantidad ejecutada.

| Código | Ud | Descripción | Rendimiento | Precio | Importe |
|---|---|---|---|---|---|
| TO01900 | h | OF. 1ª FONTANERO | 0.25 | 19.85 | 4.96 |
| IF22500 | u | LLAVE PASO CON GRIFO VACIADO 1 1/4" | 1 | 43.14 | 43.14 |
| WW00400 | u | PEQUEÑO MATERIAL | 1 | 0.3 | 0.30 |
|  |  | Total |  |  | 48.4 |

**08FVL00053** u LLAVE PASO CON GRIFO DE VACIADO 1 1/2"
Precio: 56.04
Llave de paso con grifo de vaciado colocada en canalización de 1 1/2" (36/40 mm) de diámetro, incluso pequeño material; construida según CTE, e instrucciones del fabricante. Medida la cantidad ejecutada.

| Código | Ud | Descripción | Rendimiento | Precio | Importe |
|---|---|---|---|---|---|
| TO01900 | h | OF. 1ª FONTANERO | 0.3 | 19.85 | 5.96 |
| IF22400 | u | LLAVE PASO CON GRIFO VACIADO 1 1/2" | 1 | 49.78 | 49.78 |
| WW00400 | u | PEQUEÑO MATERIAL | 1 | 0.3 | 0.30 |
|  |  | Total |  |  | 56.04 |

###### 08FVR Retención

**08FVR00001** u VÁLVULA RETENCIÓN 1" (22/25 mm) DE DIÁM.
Precio: 11.61
Válvula de retención colocada en canalización de 1" (22/25 mm) de diámetro, incluso pequeño material; construida según CTE, e instrucciones del fabricante. Medida la cantidad ejecutada.

| Código | Ud | Descripción | Rendimiento | Precio | Importe |
|---|---|---|---|---|---|
| TO01900 | h | OF. 1ª FONTANERO | 0.3 | 19.85 | 5.96 |
| IF31100 | u | VÁLVULA RETENCIÓN DIÁM. 1" (22/25 mm) | 1 | 5.35 | 5.35 |
| WW00400 | u | PEQUEÑO MATERIAL | 1 | 0.3 | 0.30 |
|  |  | Total |  |  | 11.61 |

**08FVR00002** u VÁLVULA RETENCIÓN 2 2/4" (28/32 mm) DE DIÁM.
Precio: 13.31
Válvula de retención colocada en canalización de 1 1/4" (28/32 mm) de diámetro, incluso pequeño material; construida según CTE, e instrucciones del fabricante. Medida la cantidad ejecutada.

| Código | Ud | Descripción | Rendimiento | Precio | Importe |
|---|---|---|---|---|---|
| TO01900 | h | OF. 1ª FONTANERO | 0.3 | 19.85 | 5.96 |
| IF31200 | u | VÁLVULA RETENCIÓN DIÁM. 1 1/4" (28/32 mm) | 1 | 7.05 | 7.05 |
| WW00400 | u | PEQUEÑO MATERIAL | 1 | 0.3 | 0.30 |
|  |  | Total |  |  | 13.31 |

**08FVR00003** u VÁLVULA RETENCIÓN 1 1/2" (36/40 mm) DE DIÁM.
Precio: 19.83
Válvula de retención colocada en canalización de 1 1/2" (36/40 mm) de diámetro, incluso pequeño material; construida según CTE, e instrucciones del fabricante. Medida la cantidad ejecutada.

| Código | Ud | Descripción | Rendimiento | Precio | Importe |
|---|---|---|---|---|---|
| TO01900 | h | OF. 1ª FONTANERO | 0.35 | 19.85 | 6.95 |
| IF31300 | u | VÁLVULA RETENCIÓN DIÁM. 1 1/2" (36/40 mm) | 1 | 12.58 | 12.58 |
| WW00400 | u | PEQUEÑO MATERIAL | 1 | 0.3 | 0.30 |
|  |  | Total |  |  | 19.83 |

###### 08FVW Varios

**08FVW00001** u VÁLVULA REDUCTORA PRESIÓN A 48 m.c.a. 1" (22/25 mm)
Precio: 86.76
Válvula reductora de presión a 48 m.c.a., colocada en canalización de 1" (22/25 mm) de diámetro, incluso pequeño material; construida según CTE, e instrucciones del fabricante. Medida la cantidad ejecutada.

| Código | Ud | Descripción | Rendimiento | Precio | Importe |
|---|---|---|---|---|---|
| TO01900 | h | OF. 1ª FONTANERO | 0.3 | 19.85 | 5.96 |
| IF30800 | u | VÁLVULA REDUCTORA PRESIÓN DIÁM. 1" (22/25 mm) | 1 | 80.5 | 80.50 |
| WW00400 | u | PEQUEÑO MATERIAL | 1 | 0.3 | 0.30 |
|  |  | Total |  |  | 86.76 |

**08FVW00002** u VÁLVULA REDUCTORA PRESIÓN A 48 m.c.a. 1 1/4" (28/32 mm)
Precio: 141.45
Válvula reductora de presión a 48 m.c.a., colocada en canalización de 1 1/4" (28/32 mm) de diámetro, incluso pequeño material; construida según CTE, e instrucciones del fabricante. Medida la cantidad ejecutada.

| Código | Ud | Descripción | Rendimiento | Precio | Importe |
|---|---|---|---|---|---|
| TO01900 | h | OF. 1ª FONTANERO | 0.3 | 19.85 | 5.96 |
| IF30900 | u | VÁLVULA REDUCTORA PRESIÓN DIÁM. 1 1/4" (28/32 mm) | 1 | 135.19 | 135.19 |
| WW00400 | u | PEQUEÑO MATERIAL | 1 | 0.3 | 0.30 |
|  |  | Total |  |  | 141.45 |

**08FVW00003** u VÁLVULA REDUCTORA PRESIÓN A 48 m.c.a. 1 1/2" (36/40 mm)
Precio: 282.79
Válvula reductora de presión a 48 m.c.a., colocada en canalización de 1 1/2" (36/40 mm) de diámetro, incluso pequeño material; construida según CTE, e instrucciones del fabricante. Medida la cantidad ejecutada.

| Código | Ud | Descripción | Rendimiento | Precio | Importe |
|---|---|---|---|---|---|
| TO01900 | h | OF. 1ª FONTANERO | 0.35 | 19.85 | 6.95 |
| IF31000 | u | VÁLVULA REDUCTORA PRESIÓN DIÁM. 1 1/2" (36/40 mm) | 1 | 275.54 | 275.54 |
| WW00400 | u | PEQUEÑO MATERIAL | 1 | 0.3 | 0.30 |
|  |  | Total |  |  | 282.79 |

**08FVW00051** u ANTIARIETE EN CANALIZACIÓN DE 1" (22/25 mm) DIÁM.
Precio: 14.81
Antiariete colocado en canalización de 1" (22/25 mm) de diámetro, incluso pequeño material; construido según CTE, e instrucciones del fabricante. Medida la cantidad ejecutada.

| Código | Ud | Descripción | Rendimiento | Precio | Importe |
|---|---|---|---|---|---|
| TO01900 | h | OF. 1ª FONTANERO | 0.35 | 19.85 | 6.95 |
| IF00100 | u | ANTIARIETE DIÁM. 1 | 1 | 7.56 | 7.56 |
| WW00400 | u | PEQUEÑO MATERIAL | 1 | 0.3 | 0.30 |
|  |  | Total |  |  | 14.81 |

##### 08FW Varios

###### 08FWW Varios

**08FWW00001** u CAZOLETA CON SUMIDERO SIFÓNICO PARA AZOTEAS DE PLOMO
Precio: 71.27
Cazoleta con sumidero sifónico para azoteas, formada por manguetón de plomo de 100 mm de diámetro interior, cazoleta de plomo de 20x20 cm y sumidero sifónico de 140 mm, incluso soldaduras, contratubo, pequeño material y ayudas de albañilería; construido según CTE. Medida la cantidad ejecutada.

| Código | Ud | Descripción | Rendimiento | Precio | Importe |
|---|---|---|---|---|---|
| ATC00100 | h | CUADRILLA ALBAÑILERÍA, FORMADA POR OFICIAL 1ª Y PEÓN ESP. | 0.4 | 38.75 | 15.50 |
| TO01900 | h | OF. 1ª FONTANERO | 1 | 19.85 | 19.85 |
| QW00600 | kg | PLOMO EN PLANCHAS | 18.5 | 1.79 | 33.12 |
| WW00300 | u | MATERIAL COMPLEMENTARIO O PZAS. ESPECIALES | 4 | 0.55 | 2.20 |
| WW00400 | u | PEQUEÑO MATERIAL | 2 | 0.3 | 0.60 |
|  |  | Total |  |  | 71.27 |

**08FWW00002** u SUMIDERO PARA AZOTEA NO TRANSITABLE DE PLOMO
Precio: 73.19
Sumidero, para azotea no transitable formado por manguetón de plomo de 100 mm de diámetro interior, cazoleta de plomo de 20x20 cm y rejilla cilíndrica, incluso soldaduras, contratubo, pequeño material y ayudas de albañilería; construido según CTE. Medida la cantidad ejecutada.

| Código | Ud | Descripción | Rendimiento | Precio | Importe |
|---|---|---|---|---|---|
| ATC00100 | h | CUADRILLA ALBAÑILERÍA, FORMADA POR OFICIAL 1ª Y PEÓN ESP. | 0.4 | 38.75 | 15.50 |
| TO01900 | h | OF. 1ª FONTANERO | 1 | 19.85 | 19.85 |
| IW04100 | u | REJILLA CILINDRICA | 1 | 3.71 | 3.71 |
| QW00600 | kg | PLOMO EN PLANCHAS | 17.5 | 1.79 | 31.33 |
| WW00300 | u | MATERIAL COMPLEMENTARIO O PZAS. ESPECIALES | 4 | 0.55 | 2.20 |
| WW00400 | u | PEQUEÑO MATERIAL | 2 | 0.3 | 0.60 |
|  |  | Total |  |  | 73.19 |

#### 08K COMUNICACIÓN (06/01/2008)

##### 08KE Electroacústicas (06/01/2008)

###### 08KEA Aparatos (06/01/2008)

###### 08KEC Canalizaciones (06/01/2008)

###### 08KEW Varios (06/01/2008)

##### 08KF Infraestructuras

###### 08KFA Acometidas

**08KFA00001** u ACOMETIDA A RED DE TELEFONÍA
Precio: 1750
Acometida a red de telefonia mediante cable de fibra de vidrio de hasta 50 m a conectar en arqueta de la compañía y hasta rack de entrada del edificio, incluso material complementario y piezas especiales. Medida la cantidad ejecutada.

| Código | Ud | Descripción | Rendimiento | Precio | Importe |
|---|---|---|---|---|---|
| IK00001 | u | ACOMETIDA A RED DE TELEFONÍA S/NORMAS | 1 | 1750 | 1750.00 |
|  |  | Total |  |  | 1750 |

###### 08KFC Conductos

**08KFC00010** m CANAL. EXT. INFERIOR ICT ENTERRADA, 8 COND. PVC RIGIDO 63 mm
Precio: 65.02
Canalización externa inferior para ICT enterrada, formada por 8 conductos de PVC rígido de diám. 63 mm y 3 mm de espesor, incluso excavación, prisma de hormigón HM-20, relleno, transporte de tierras sobrantes a vertedero y p.p. de pequeño material. construida según reglamento de ICT. Medida la longitud ejecutada desde la cara interior de arqueta de entrada hasta la del registro de enlace inferior.

| Código | Ud | Descripción | Rendimiento | Precio | Importe |
|---|---|---|---|---|---|
| ATC00400 | h | CUADRILLA FORMADA POR OFICIAL 1ª INSTALADOR Y AYUDANTE | 0.1 | 38.89 | 3.89 |
| TP00100 | h | PEÓN ESPECIAL | 0.09 | 18.9 | 1.70 |
| CH04000 | m3 | HORMIGÓN HM-20/B/20/I, SUMINISTRADO | 0.15 | 55.9 | 8.39 |
| IF29300 | m | TUBO PVC DIÁM. 63x3 mm | 8.16 | 3.4 | 27.74 |
| 02RRB00001 | m3 | RELLENO CON TIERRAS REALIZADO CON MEDIOS MANUALES | 0.2 | 26.4 | 5.28 |
| 02TMM00002 | m3 | TRANSPORTE TIERRAS, DIST. MÁX. 5 km CARGA M. MECÁNICOS | 0.208 | 3.04 | 0.63 |
| 02ZBB00002 | m3 | EXC. ZANJAS, TIERRA C. MEDIA, M. MANUALES, PROF. MÁX. 1,50 m | 0.35 | 45.36 | 15.88 |
| WW00300 | u | MATERIAL COMPLEMENTARIO O PZAS. ESPECIALES | 2.2 | 0.55 | 1.21 |
| WW00400 | u | PEQUEÑO MATERIAL | 1 | 0.3 | 0.30 |
|  |  | Total |  |  | 65.02 |

**08KFC00020** m CANAL. EXT. INFERIOR ICT EMPOTRADA, 8 COND. PVC RIGIDO 40 mm
Precio: 37.1
Canalización externa inferior para ICT empotrada, formada por 8 conductos de PVC rígido de diám. 40 mm y 1,9 mm de espesor, incluso p.p. de pequeño material y ayudas de albañilería. construida según reglamento de ICT. Medida longitud ejecutada desde el registro de enlace inferior hasta la entrada del recinto inferior.

| Código | Ud | Descripción | Rendimiento | Precio | Importe |
|---|---|---|---|---|---|
| ATC00100 | h | CUADRILLA ALBAÑILERÍA, FORMADA POR OFICIAL 1ª Y PEÓN ESP. | 0.5 | 38.75 | 19.38 |
| ATC00400 | h | CUADRILLA FORMADA POR OFICIAL 1ª INSTALADOR Y AYUDANTE | 0.1 | 38.89 | 3.89 |
| IF29100 | m | TUBO PVC DIÁM. 40x1,9 mm | 8.16 | 1.4 | 11.42 |
| WW00300 | u | MATERIAL COMPLEMENTARIO O PZAS. ESPECIALES | 2.2 | 0.55 | 1.21 |
| WW00400 | u | PEQUEÑO MATERIAL | 4 | 0.3 | 1.20 |
|  |  | Total |  |  | 37.1 |

**08KFC00030** m CANAL. EXT. INFERIOR ICT EMPOTRADA, 4 COND. PVC RIGIDO 40 mm
Precio: 21.09
Canalización externa inferior para ICT empotrada, formada por 4 conductos de PVC rígido de diám. 40 mm y 1,9 mm de espesor, incluso p.p. de pequeño material y ayudas de albañilería. construida según reglamento de ICT. Medida la longitud ejecutada desde registro de enlace inferior hasta la entrada del recinto inferior.

| Código | Ud | Descripción | Rendimiento | Precio | Importe |
|---|---|---|---|---|---|
| ATC00100 | h | CUADRILLA ALBAÑILERÍA, FORMADA POR OFICIAL 1ª Y PEÓN ESP. | 0.3 | 38.75 | 11.63 |
| ATC00400 | h | CUADRILLA FORMADA POR OFICIAL 1ª INSTALADOR Y AYUDANTE | 0.05 | 38.89 | 1.94 |
| IF29100 | m | TUBO PVC DIÁM. 40x1,9 mm | 4.08 | 1.4 | 5.71 |
| WW00300 | u | MATERIAL COMPLEMENTARIO O PZAS. ESPECIALES | 2.2 | 0.55 | 1.21 |
| WW00400 | u | PEQUEÑO MATERIAL | 2 | 0.3 | 0.60 |
|  |  | Total |  |  | 21.09 |

**08KFC00100** m CANAL. PRINCIPAL PARA ICT EMPOTRADA, PVC RIGIDO DE 40 mm
Precio: 5.1
Canalización externa inferior para ICT empotrada de PVC rígido de diám. 40 mm y 1,9 mm de espesor, incluso p.p. de pequeño material y ayudas de albañilería. construida según reglamento de ICT. Medida la longitud ejecutada

| Código | Ud | Descripción | Rendimiento | Precio | Importe |
|---|---|---|---|---|---|
| ATC00100 | h | CUADRILLA ALBAÑILERÍA, FORMADA POR OFICIAL 1ª Y PEÓN ESP. | 0.06 | 38.75 | 2.33 |
| ATC00400 | h | CUADRILLA FORMADA POR OFICIAL 1ª INSTALADOR Y AYUDANTE | 0.02 | 38.89 | 0.78 |
| IF29100 | m | TUBO PVC DIÁM. 40x1,9 mm | 1.01 | 1.4 | 1.41 |
| WW00300 | u | MATERIAL COMPLEMENTARIO O PZAS. ESPECIALES | 0.5 | 0.55 | 0.28 |
| WW00400 | u | PEQUEÑO MATERIAL | 1 | 0.3 | 0.30 |
|  |  | Total |  |  | 5.1 |

**08KFC00200** m CANAL. PRINCIPAL PARA ICT EMPOTRADA, PVC RIGIDO DE 20 mm
Precio: 3.1
Canalización externa inferior para ICT empotrada de PVC rígido de diám. 20 mmy 1,5 mm de espesor, incluso p.p. de pequeño material y ayudas de albañilería. construida según reglamento de ICT. Medida la longitud ejecutada

| Código | Ud | Descripción | Rendimiento | Precio | Importe |
|---|---|---|---|---|---|
| ATC00100 | h | CUADRILLA ALBAÑILERÍA, FORMADA POR OFICIAL 1ª Y PEÓN ESP. | 0.04 | 38.75 | 1.55 |
| ATC00400 | h | CUADRILLA FORMADA POR OFICIAL 1ª INSTALADOR Y AYUDANTE | 0.01 | 38.89 | 0.39 |
| IF29010 | m | TUBO PVC DIÁM. 20x1,5 mm | 1.01 | 0.71 | 0.72 |
| WW00300 | u | MATERIAL COMPLEMENTARIO O PZAS. ESPECIALES | 0.25 | 0.55 | 0.14 |
| WW00400 | u | PEQUEÑO MATERIAL | 1 | 0.3 | 0.30 |
|  |  | Total |  |  | 3.1 |

**08KFC00300** m CANAL. PRINCIPAL PARA ICT EMPOTRADA, PVC FLEXIBLE DE 16 mm
Precio: 2.2
Canalización externa inferior para ICT empotrada de PVC flexible de diám. 16 mm, incluso p.p. de pequeño material y ayudas de albañilería. construida según reglamento de ICT. Medida la longitud ejecutada

| Código | Ud | Descripción | Rendimiento | Precio | Importe |
|---|---|---|---|---|---|
| ATC00100 | h | CUADRILLA ALBAÑILERÍA, FORMADA POR OFICIAL 1ª Y PEÓN ESP. | 0.03 | 38.75 | 1.16 |
| ATC00400 | h | CUADRILLA FORMADA POR OFICIAL 1ª INSTALADOR Y AYUDANTE | 0.01 | 38.89 | 0.39 |
| IE12000 | m | TUBO PVC FLEXIBLE CORRUGADO DIÁM. 16 mm | 1.01 | 0.21 | 0.21 |
| WW00300 | u | MATERIAL COMPLEMENTARIO O PZAS. ESPECIALES | 0.25 | 0.55 | 0.14 |
| WW00400 | u | PEQUEÑO MATERIAL | 1 | 0.3 | 0.30 |
|  |  | Total |  |  | 2.2 |

**08KFC00400** m LINEA ENTRADA INF COMUNC 6x DIAM.50mm PVC ENTERRADA
Precio: 35
Canalización externa inferior para ICT enterrada formada por 6 conductos de PVC rígido de diám. 50 mm y 2,4 mm de espesor en prisma de hormigón HM-20/P/20/I, incluso p.p. de pequeño material y ayudas de albañilería. construida según reglamento de ICT. Medida longitud ejecutada desde el punto de conexión hasta el rack de entrada al edificio.

| Código | Ud | Descripción | Rendimiento | Precio | Importe |
|---|---|---|---|---|---|
| TP00100 | h | PEÓN ESPECIAL | 0.22 | 18.9 | 4.16 |
| TO00100 | h | OF. 1ª ALBAÑILERÍA | 0.15 | 19.85 | 2.98 |
| CH04020 | m3 | HORMIGÓN HM-20/P/20/I, SUMINISTRADO | 0.2 | 56.63 | 11.33 |
| IF29200 | m | TUBO PVC DIÁM. 50x2,4 mm | 6.6 | 1.8 | 11.88 |
| ME00400 | h | RETROEXCAVADORA | 0.05 | 34.98 | 1.75 |
| WW00300 | u | MATERIAL COMPLEMENTARIO O PZAS. ESPECIALES | 2 | 0.55 | 1.10 |
| WW00400 | u | PEQUEÑO MATERIAL | 6 | 0.3 | 1.80 |
|  |  | Total |  |  | 35 |

**08KFC00410** m TUBO RIGIDO SUPERF. PVC DIAM.25mm
Precio: 6.97
Canalizacion superficial comunicaciones mediante conducto rígido de PVC diám. 25mm y 1,9mm de espesor, incluso p.p de pequeño material y ayudas de albañilería. Construida según reglamento ICT. Medida la longitud ejecutada.

| Código | Ud | Descripción | Rendimiento | Precio | Importe |
|---|---|---|---|---|---|
| TO00100 | h | OF. 1ª ALBAÑILERÍA | 0.2 | 19.85 | 3.97 |
| TP00100 | h | PEÓN ESPECIAL | 0.05 | 18.9 | 0.95 |
| IF29020 | m | TUBO PVC DIÁM. 25X1,9 MM | 1.01 | 0.89 | 0.90 |
| WW00300 | u | MATERIAL COMPLEMENTARIO O PZAS. ESPECIALES | 1 | 0.55 | 0.55 |
| WW00400 | u | PEQUEÑO MATERIAL | 2 | 0.3 | 0.60 |
|  |  | Total |  |  | 6.97 |

**08KFC00420** m TUBO RIGIDO SUPERF. PVC DIAM. 32mm
Precio: 7.18
Canalizacion superficial comunicaciones mediante conducto rígido de PVC diám.32mm y 2,4mm de espesor, incluso p.p de pequeño material y ayudas de albañilería. Construida según reglamento ICT. Medida la longitud ejecutada.

| Código | Ud | Descripción | Rendimiento | Precio | Importe |
|---|---|---|---|---|---|
| TO00100 | h | OF. 1ª ALBAÑILERÍA | 0.2 | 19.85 | 3.97 |
| TP00100 | h | PEÓN ESPECIAL | 0.05 | 18.9 | 0.95 |
| IF29000 | m | TUBO PVC DIÁM. 32x2,4 mm | 1.01 | 1.1 | 1.11 |
| WW00300 | u | MATERIAL COMPLEMENTARIO O PZAS. ESPECIALES | 1 | 0.55 | 0.55 |
| WW00400 | u | PEQUEÑO MATERIAL | 2 | 0.3 | 0.60 |
|  |  | Total |  |  | 7.18 |

**08KFC00430** m TUBO RIGIDO SUPERF. PVC DIAM. 50mm
Precio: 9.98
Canalizacion superficial comunicaciones mediante conducto rígido de PVC diám.50mm y 2,4mm de espesor, incluso p.p de pequeño material y ayudas de albañilería. Construida según reglamento ICT. Medida la longitud ejecutada.

| Código | Ud | Descripción | Rendimiento | Precio | Importe |
|---|---|---|---|---|---|
| TO00100 | h | OF. 1ª ALBAÑILERÍA | 0.25 | 19.85 | 4.96 |
| TP00100 | h | PEÓN ESPECIAL | 0.1 | 18.9 | 1.89 |
| IF29200 | m | TUBO PVC DIÁM. 50x2,4 mm | 1.1 | 1.8 | 1.98 |
| WW00300 | u | MATERIAL COMPLEMENTARIO O PZAS. ESPECIALES | 1 | 0.55 | 0.55 |
| WW00400 | u | PEQUEÑO MATERIAL | 2 | 0.3 | 0.60 |
|  |  | Total |  |  | 9.98 |

**08KFC00440** u CAJA DE REGISTRO SECUNDARIO SUPERFICIAL 500X500X150mm
Precio: 60.73
Caja metalica superficial de registro secundario para red de comunicaciones de 500x500x150mm IP55 con acabado lacado blanco. Construida según reglamento ICT. Medida la cantidad ejecutada.

| Código | Ud | Descripción | Rendimiento | Precio | Importe |
|---|---|---|---|---|---|
| TO00100 | h | OF. 1ª ALBAÑILERÍA | 0.1 | 19.85 | 1.99 |
| TP00100 | h | PEÓN ESPECIAL | 0.1 | 18.9 | 1.89 |
| IK00005 | u | CAJA DE REGISTRO SUPERFICIAL 500x500x150mm IP55 | 1 | 56 | 56.00 |
| WW00300 | u | MATERIAL COMPLEMENTARIO O PZAS. ESPECIALES | 1 | 0.55 | 0.55 |
| WW00400 | u | PEQUEÑO MATERIAL | 1 | 0.3 | 0.30 |
|  |  | Total |  |  | 60.73 |

**08KFC00450** m BANDEJA DE REJILLA 300x100 mm PARA COMUNICACIONES
Precio: 22.94
Bandeja de rejilla de comunicaciones de dimensiones 300x100 mm, electrocincada Clase 3 según UNE-EN 61537 para ambientes interiores sin contaminantes, fijada a forjado mediante sistema de cuelgue de longitud variable y soporte en omega. Incluso p.p. de piezas especiales y conexiones. Construido según REBT. Medida la longitud ejecutada.

| Código | Ud | Descripción | Rendimiento | Precio | Importe |
|---|---|---|---|---|---|
| TP00100 | h | PEÓN ESPECIAL | 0.4 | 18.9 | 7.56 |
| IE13905 | m | BANDEJA DE REJILLA 300X100 mm | 1.01 | 13.3 | 13.43 |
| WW00300 | u | MATERIAL COMPLEMENTARIO O PZAS. ESPECIALES | 3 | 0.55 | 1.65 |
| WW00400 | u | PEQUEÑO MATERIAL | 1 | 0.3 | 0.30 |
|  |  | Total |  |  | 22.94 |

###### 08KFR Registros

**08KFR00001** u ARQUETA DE ENTRADA PARA ICT DE 0,80x0,70x0,82 m
Precio: 168.8
Arqueta de entrada para ICT de 0,80x0,70x0,82 m de hormigón prefabricado, incluso excavación, transporte de tierras a vertedero y p.p. de pequeño material y ayudas de albañilería; construida según reglamento de ICT. Medida la cantidad ejecutada

| Código | Ud | Descripción | Rendimiento | Precio | Importe |
|---|---|---|---|---|---|
| ATC00100 | h | CUADRILLA ALBAÑILERÍA, FORMADA POR OFICIAL 1ª Y PEÓN ESP. | 0.1 | 38.75 | 3.88 |
| ATC00400 | h | CUADRILLA FORMADA POR OFICIAL 1ª INSTALADOR Y AYUDANTE | 0.05 | 38.89 | 1.94 |
| IV04000 | u | ARQUETA PREF. HORMIGÓN 80x70x82 cm | 1.01 | 126.39 | 127.65 |
| 17TTT00100 | m3 | RETIRADA DE TIERRAS INERTES N.P. A VERTEDERO AUTORIZADO 5 km | 0.855 | 4.04 | 3.45 |
| 02ZBB00002 | m3 | EXC. ZANJAS, TIERRA C. MEDIA, M. MANUALES, PROF. MÁX. 1,50 m | 0.684 | 45.36 | 31.03 |
| WW00300 | u | MATERIAL COMPLEMENTARIO O PZAS. ESPECIALES | 1 | 0.55 | 0.55 |
| WW00400 | u | PEQUEÑO MATERIAL | 1 | 0.3 | 0.30 |
|  |  | Total |  |  | 168.8 |

**08KFR00100** u ARQUETA REGISTRO ENLACE INFERIOR PARA ICT 0,40x0,40x0,40 m
Precio: 66.98
Arqueta de entrada para ICT de 0,40x0,40x0,40 m de hormigón prefabricado, incluso excavación, transporte de tierras a vertedero y p.p. de pequeño material y ayudas de albañilería; construida según reglamento de ICT. Medida la cantidad ejecutada

| Código | Ud | Descripción | Rendimiento | Precio | Importe |
|---|---|---|---|---|---|
| ATC00100 | h | CUADRILLA ALBAÑILERÍA, FORMADA POR OFICIAL 1ª Y PEÓN ESP. | 0.05 | 38.75 | 1.94 |
| ATC00400 | h | CUADRILLA FORMADA POR OFICIAL 1ª INSTALADOR Y AYUDANTE | 0.025 | 38.89 | 0.97 |
| IV04010 | u | REGISTRO DE ENLACE EN ARQUETA 40x40x40 cm | 1.01 | 56.36 | 56.92 |
| 17TTT00100 | m3 | RETIRADA DE TIERRAS INERTES N.P. A VERTEDERO AUTORIZADO 5 km | 0.157 | 4.04 | 0.63 |
| 02ZBB00002 | m3 | EXC. ZANJAS, TIERRA C. MEDIA, M. MANUALES, PROF. MÁX. 1,50 m | 0.125 | 45.36 | 5.67 |
| WW00300 | u | MATERIAL COMPLEMENTARIO O PZAS. ESPECIALES | 1 | 0.55 | 0.55 |
| WW00400 | u | PEQUEÑO MATERIAL | 1 | 0.3 | 0.30 |
|  |  | Total |  |  | 66.98 |

**08KFR00120** u ARMARIO REGISTRO ENLACE INFERIOR PARA ICT 0,70x0,50x0,12 m
Precio: 69.04
Armario de registro de enlace inferior empotrado para ICT de 0,70x0,50x0,12 m, incluso p.p. de pequeño material y ayudas de albañilería; construido según reglamento de ICT. Medida la cantidad ejecutada

| Código | Ud | Descripción | Rendimiento | Precio | Importe |
|---|---|---|---|---|---|
| ATC00100 | h | CUADRILLA ALBAÑILERÍA, FORMADA POR OFICIAL 1ª Y PEÓN ESP. | 0.5 | 38.75 | 19.38 |
| ATC00400 | h | CUADRILLA FORMADA POR OFICIAL 1ª INSTALADOR Y AYUDANTE | 0.05 | 38.89 | 1.94 |
| IV04015 | u | REGISTRO DE ENLACE EN ARMARIO 70x50x12 cm | 1.01 | 46.41 | 46.87 |
| WW00300 | u | MATERIAL COMPLEMENTARIO O PZAS. ESPECIALES | 1 | 0.55 | 0.55 |
| WW00400 | u | PEQUEÑO MATERIAL | 1 | 0.3 | 0.30 |
|  |  | Total |  |  | 69.04 |

**08KFR00140** u ARMARIO ENLACE SUPERIOR PARA ICT 0,45x0,45x0,12 m
Precio: 45.08
Armario de enlace superior empotrado para ICT de 0,45x0,45x0,12 m, incluso p.p. de pequeño material y ayudas de albañilería; construido según reglamento de ICT. Medida la cantidad ejecutada

| Código | Ud | Descripción | Rendimiento | Precio | Importe |
|---|---|---|---|---|---|
| ATC00100 | h | CUADRILLA ALBAÑILERÍA, FORMADA POR OFICIAL 1ª Y PEÓN ESP. | 0.4 | 38.75 | 15.50 |
| ATC00400 | h | CUADRILLA FORMADA POR OFICIAL 1ª INSTALADOR Y AYUDANTE | 0.05 | 38.89 | 1.94 |
| IV04020 | u | REGISTRO DE ENLACE 45x45x12 cm | 1.01 | 26.52 | 26.79 |
| WW00300 | u | MATERIAL COMPLEMENTARIO O PZAS. ESPECIALES | 1 | 0.55 | 0.55 |
| WW00400 | u | PEQUEÑO MATERIAL | 1 | 0.3 | 0.30 |
|  |  | Total |  |  | 45.08 |

**08KFR00200** u ARMARIO REGISTRO INFERIOR O SUPERIOR ICT DE 2,00x1,00x0,50 m
Precio: 374.78
Armario de registro inferior o superior empotrado para ICT de 2x1x0,50 m, incluso p.p. de pequeño material y ayudas de albañilería; construida según reglamento de ICT. Medida la cantidad ejecutada

| Código | Ud | Descripción | Rendimiento | Precio | Importe |
|---|---|---|---|---|---|
| ATC00100 | h | CUADRILLA ALBAÑILERÍA, FORMADA POR OFICIAL 1ª Y PEÓN ESP. | 0.9 | 38.75 | 34.88 |
| ATC00400 | h | CUADRILLA FORMADA POR OFICIAL 1ª INSTALADOR Y AYUDANTE | 0.1 | 38.89 | 3.89 |
| IV04100 | u | ARMARIO PARA RIT 200x100x50 cm | 1.01 | 331.56 | 334.88 |
| WW00300 | u | MATERIAL COMPLEMENTARIO O PZAS. ESPECIALES | 1.5 | 0.55 | 0.83 |
| WW00400 | u | PEQUEÑO MATERIAL | 1 | 0.3 | 0.30 |
|  |  | Total |  |  | 374.78 |

**08KFR00300** u ARMARIO REGISTRO SECUNDARIO ICT DE 0,55x1,00x0,15 m
Precio: 120.68
Armario de registro secundario empotrado para ICT de 0,55x1x0,15 m, incluso p.p. de pequeño material y ayudas de albañilería; construida según reglamento de ICT. Medida la cantidad ejecutada

| Código | Ud | Descripción | Rendimiento | Precio | Importe |
|---|---|---|---|---|---|
| ATC00100 | h | CUADRILLA ALBAÑILERÍA, FORMADA POR OFICIAL 1ª Y PEÓN ESP. | 0.45 | 38.75 | 17.44 |
| ATC00400 | h | CUADRILLA FORMADA POR OFICIAL 1ª INSTALADOR Y AYUDANTE | 0.05 | 38.89 | 1.94 |
| IV04110 | u | REGISTRO SECUNDARIO 55x100x15 cm | 1.01 | 99.46 | 100.45 |
| WW00300 | u | MATERIAL COMPLEMENTARIO O PZAS. ESPECIALES | 1 | 0.55 | 0.55 |
| WW00400 | u | PEQUEÑO MATERIAL | 1 | 0.3 | 0.30 |
|  |  | Total |  |  | 120.68 |

**08KFR00320** u ARMARIO REGISTRO SECUNDARIO ICT DE 0,45x0,45x0,15 m
Precio: 64.66
Armario de registro secundario empotrado para ICT de 0,45x0,45x0,15 m, incluso p.p. de pequeño material y ayudas de albañilería; construida según reglamento de ICT. Medida la cantidad ejecutada

| Código | Ud | Descripción | Rendimiento | Precio | Importe |
|---|---|---|---|---|---|
| ATC00100 | h | CUADRILLA ALBAÑILERÍA, FORMADA POR OFICIAL 1ª Y PEÓN ESP. | 0.3 | 38.75 | 11.63 |
| ATC00400 | h | CUADRILLA FORMADA POR OFICIAL 1ª INSTALADOR Y AYUDANTE | 0.05 | 38.89 | 1.94 |
| IV04120 | u | REGISTRO SECUNDARIO 45x45x15 cm | 1.01 | 49.74 | 50.24 |
| WW00300 | u | MATERIAL COMPLEMENTARIO O PZAS. ESPECIALES | 1 | 0.55 | 0.55 |
| WW00400 | u | PEQUEÑO MATERIAL | 1 | 0.3 | 0.30 |
|  |  | Total |  |  | 64.66 |

**08KFR00500** u ARMARIO REGISTRO PASO ICT 0,38x0,38x0,12 m
Precio: 35.55
Armario de registro de paso empotrado para ICT de 0,38x0,38x0,12 m, incluso p.p. de pequeño material y ayudas de albañilería; construida según reglamento de ICT. Medida la cantidad ejecutada

| Código | Ud | Descripción | Rendimiento | Precio | Importe |
|---|---|---|---|---|---|
| ATC00100 | h | CUADRILLA ALBAÑILERÍA, FORMADA POR OFICIAL 1ª Y PEÓN ESP. | 0.25 | 38.75 | 9.69 |
| ATC00400 | h | CUADRILLA FORMADA POR OFICIAL 1ª INSTALADOR Y AYUDANTE | 0.04 | 38.89 | 1.56 |
| IV04130 | u | REGISTRO DE PASO EMPOTRADO 38x38x12 cm | 1.01 | 23.22 | 23.45 |
| WW00300 | u | MATERIAL COMPLEMENTARIO O PZAS. ESPECIALES | 1 | 0.55 | 0.55 |
| WW00400 | u | PEQUEÑO MATERIAL | 1 | 0.3 | 0.30 |
|  |  | Total |  |  | 35.55 |

**08KFR00510** u ARMARIO REGISTRO PASO ICT 0,10x0,10x0,06 m
Precio: 7.87
Armario de registro de paso empotrado para ICT de 0,10x0,10x0,06 m, incluso p.p. de pequeño material y ayudas de albañilería; construida según reglamento de ICT. Medida la cantidad ejecutada

| Código | Ud | Descripción | Rendimiento | Precio | Importe |
|---|---|---|---|---|---|
| ATC00100 | h | CUADRILLA ALBAÑILERÍA, FORMADA POR OFICIAL 1ª Y PEÓN ESP. | 0.05 | 38.75 | 1.94 |
| ATC00400 | h | CUADRILLA FORMADA POR OFICIAL 1ª INSTALADOR Y AYUDANTE | 0.01 | 38.89 | 0.39 |
| IV04140 | u | REGISTRO DE PASO EMPOTRADO 10x10x6 cm | 1.01 | 4.64 | 4.69 |
| WW00300 | u | MATERIAL COMPLEMENTARIO O PZAS. ESPECIALES | 1 | 0.55 | 0.55 |
| WW00400 | u | PEQUEÑO MATERIAL | 1 | 0.3 | 0.30 |
|  |  | Total |  |  | 7.87 |

**08KFR00520** u ARMARIO REGISTRO PASO ICT 0,17x0,17x0,08 m
Precio: 11.94
Armario de registro de paso empotrado para ICT de 0,17x0,17x0,08 m, incluso p.p. de pequeño material y ayudas de albañilería; construida según reglamento de ICT. Medida la cantidad ejecutada

| Código | Ud | Descripción | Rendimiento | Precio | Importe |
|---|---|---|---|---|---|
| ATC00100 | h | CUADRILLA ALBAÑILERÍA, FORMADA POR OFICIAL 1ª Y PEÓN ESP. | 0.1 | 38.75 | 3.88 |
| ATC00400 | h | CUADRILLA FORMADA POR OFICIAL 1ª INSTALADOR Y AYUDANTE | 0.02 | 38.89 | 0.78 |
| IV04150 | u | REGISTRO DE PASO EMPOTRADO 17x17x8 cm | 1.01 | 6.63 | 6.70 |
| WW00300 | u | MATERIAL COMPLEMENTARIO O PZAS. ESPECIALES | 0.5 | 0.55 | 0.28 |
| WW00400 | u | PEQUEÑO MATERIAL | 1 | 0.3 | 0.30 |
|  |  | Total |  |  | 11.94 |

**08KFR00600** u ARMARIO REGISTRO TERMINACIÓN RED (PAU) ICT 0,20x0,30x0,06 m
Precio: 12.35
Armario de registro de terminación de red (PAU) empotrado para ICT de 0,20x0,30x0,06 m, incluso p.p. de pequeño material y ayudas de albañilería; construida según reglamento de ICT. Medida la cantidad ejecutada

| Código | Ud | Descripción | Rendimiento | Precio | Importe |
|---|---|---|---|---|---|
| ATC00100 | h | CUADRILLA ALBAÑILERÍA, FORMADA POR OFICIAL 1ª Y PEÓN ESP. | 0.1 | 38.75 | 3.88 |
| ATC00400 | h | CUADRILLA FORMADA POR OFICIAL 1ª INSTALADOR Y AYUDANTE | 0.02 | 38.89 | 0.78 |
| IV04160 | u | REGISTRO DE TERMINACIÓN EMPOTRADO 20x30x6 cm | 1.01 | 7.29 | 7.36 |
| WW00300 | u | MATERIAL COMPLEMENTARIO O PZAS. ESPECIALES | 0.05 | 0.55 | 0.03 |
| WW00400 | u | PEQUEÑO MATERIAL | 1 | 0.3 | 0.30 |
|  |  | Total |  |  | 12.35 |

**08KFR00620** u ARMARIO REGISTRO TERMINACIÓN RED (PAU) ICT 0,10x0,17x0,04 m
Precio: 8.74
Armario de registro de terminación de red (PAU) empotrado para ICT de 0,10x0,17x0,04 m, incluso p.p. de pequeño material y ayudas de albañilería; construida según reglamento de ICT. Medida la cantidad ejecutada

| Código | Ud | Descripción | Rendimiento | Precio | Importe |
|---|---|---|---|---|---|
| ATC00100 | h | CUADRILLA ALBAÑILERÍA, FORMADA POR OFICIAL 1ª Y PEÓN ESP. | 0.05 | 38.75 | 1.94 |
| ATC00400 | h | CUADRILLA FORMADA POR OFICIAL 1ª INSTALADOR Y AYUDANTE | 0.02 | 38.89 | 0.78 |
| IV04170 | u | REGISTRO DE TERMINACIÓN EMPOTRADO 10x17x4 cm | 1.01 | 5.63 | 5.69 |
| WW00300 | u | MATERIAL COMPLEMENTARIO O PZAS. ESPECIALES | 0.05 | 0.55 | 0.03 |
| WW00400 | u | PEQUEÑO MATERIAL | 1 | 0.3 | 0.30 |
|  |  | Total |  |  | 8.74 |

**08KFR00640** u ARMARIO REGISTRO TERMINACIÓN RED (PAU) ICT 0,50x0,40x0,12 m
Precio: 31.78
Armario de registro de terminación de red (PAU) empotrado para ICT de 0,50x0,40x0,12 m, incluso p.p. de pequeño material y ayudas de albañilería; construida según reglamento de ICT. Medida la cantidad ejecutada

| Código | Ud | Descripción | Rendimiento | Precio | Importe |
|---|---|---|---|---|---|
| ATC00100 | h | CUADRILLA ALBAÑILERÍA, FORMADA POR OFICIAL 1ª Y PEÓN ESP. | 0.1 | 38.75 | 3.88 |
| ATC00400 | h | CUADRILLA FORMADA POR OFICIAL 1ª INSTALADOR Y AYUDANTE | 0.02 | 38.89 | 0.78 |
| IV04180 | u | REGISTRO DE PASO EMPOTRADO 50x40x12 cm | 1.01 | 26.52 | 26.79 |
| WW00300 | u | MATERIAL COMPLEMENTARIO O PZAS. ESPECIALES | 0.05 | 0.55 | 0.03 |
| WW00400 | u | PEQUEÑO MATERIAL | 1 | 0.3 | 0.30 |
|  |  | Total |  |  | 31.78 |

**08KFR01010** u ARMARIO DISTR. RACK 19" 42u (2026x800x800 mm) PASAHILOS VERT.
Precio: 1202.94
Armario metálico de distribución de comunicaciones RACK, de dimensiones 2026x800x800mm (42 unidades de altura) y bastidores de 19", completamente desmontable y con puerta frontal dotada de cristal templado y cerradura. Provisto de 4 ventiladores en techo dotados de termostato y piloto luminoso en panel. Base eléctrica con interruptor luminoso y 6 tomas F+N+T 10/16A 250V y soporte para montaje en bastidor de 19". Guias pasacables verticales para bastidor en ambos laterales y de mínimo 5 anillas. Rejilla metálica interior para conducción del cableado de 300x60mm. Colocado sobre 4 soportes antivibratorios y regulables en altura. Medida la cantidad ejecutada.

| Código | Ud | Descripción | Rendimiento | Precio | Importe |
|---|---|---|---|---|---|
| TO01800 | h | OF. 1ª ELECTRICISTA | 1.5 | 19.85 | 29.78 |
| TP00100 | h | PEÓN ESPECIAL | 0.1 | 18.9 | 1.89 |
| IK00100 | u | ARMARIO DE DISTRIBUCIÓN RACK 19" 42U (2026 x 800 x 800 mm.) | 1 | 1154.52 | 1154.52 |
| WW00300 | u | MATERIAL COMPLEMENTARIO O PZAS. ESPECIALES | 25 | 0.55 | 13.75 |
| WW00400 | u | PEQUEÑO MATERIAL | 10 | 0.3 | 3.00 |
|  |  | Total |  |  | 1202.94 |

**08KFR01100** m CONEX. DE FIBRA ÓPTICA ENTRE ARMARIOS DE DISTRIBUCIÓN RACK
Precio: 15.5
Conexión de fibra óptica multimodo de 12 pares entre armarios de comunicaciones, de índice gradual 50/125µm con cubierta LSZH, colocado en bandeja de PVC con tapa. Medida la longitud ejecutada.

| Código | Ud | Descripción | Rendimiento | Precio | Importe |
|---|---|---|---|---|---|
| TO01800 | h | OF. 1ª ELECTRICISTA | 0.25 | 19.85 | 4.96 |
| TO00100 | h | OF. 1ª ALBAÑILERÍA | 0.1 | 19.85 | 1.99 |
| TP00100 | h | PEÓN ESPECIAL | 0.05 | 18.9 | 0.95 |
| IK00200 | m | CONEXIÓN F.O. ENTRE ARMARIOS DISTRIBUCIÓN RACK | 1 | 4.25 | 4.25 |
| WW00300 | u | MATERIAL COMPLEMENTARIO O PZAS. ESPECIALES | 5 | 0.55 | 2.75 |
| WW00400 | u | PEQUEÑO MATERIAL | 2 | 0.3 | 0.60 |
|  |  | Total |  |  | 15.5 |

**08KFR01110** m CONEX. VERTICAL DE FIBRA ÓPTICA ENTRE ARMARIOS RACK DE PLANTA
Precio: 25.05
Conexión vertical de fibra óptica multimodo de 12 pares entre armarios de comunicaciones de planta, de índice gradual 50/125µm con cubierta LSZH, colocado en bandeja de PVC con tapa. Medida la longitud ejecutada.

| Código | Ud | Descripción | Rendimiento | Precio | Importe |
|---|---|---|---|---|---|
| TO01800 | h | OF. 1ª ELECTRICISTA | 0.25 | 19.85 | 4.96 |
| TO00100 | h | OF. 1ª ALBAÑILERÍA | 0.35 | 19.85 | 6.95 |
| TP00100 | h | PEÓN ESPECIAL | 0.1 | 18.9 | 1.89 |
| IK00200 | m | CONEXIÓN F.O. ENTRE ARMARIOS DISTRIBUCIÓN RACK | 1 | 4.25 | 4.25 |
| WW00300 | u | MATERIAL COMPLEMENTARIO O PZAS. ESPECIALES | 10 | 0.55 | 5.50 |
| WW00400 | u | PEQUEÑO MATERIAL | 5 | 0.3 | 1.50 |
|  |  | Total |  |  | 25.05 |

**08KFR01115** u LATIGUILLO DE PARCHEO 2M EN ARMARIO RACK
Precio: 14.61
Latiguillo de parcheo en armario de comunicaciones de máximo 2 m de longitud con cable UTP Cat. 6 de color blanco para conexiones de datos y naranja para las conexiones wifi. Pineado según norma EIA/TIA 568B. Medida la cantidad ejecutada.

| Código | Ud | Descripción | Rendimiento | Precio | Importe |
|---|---|---|---|---|---|
| TO01800 | h | OF. 1ª ELECTRICISTA | 0.05 | 19.85 | 0.99 |
| IK00210 | u | LATIGUILLO DE PARCHEO 2M EN ARMARIO RACK. BLANCO/COLOR | 1 | 13.62 | 13.62 |
|  |  | Total |  |  | 14.61 |

**08KFR01130** u LATIGUILLO DUPLEX FIBRA ÓPTICA PARA CONEX. ARMARIO DISTR. RACK
Precio: 71.05
Latiguillo duplex mediante cable de fibra óptica multimodo de indice gradual 50/125µm con revestimiento LSZH de longutud máxima 3 metros para conexiones en armario distribuidor. Medida la cantidad ejecutada.

| Código | Ud | Descripción | Rendimiento | Precio | Importe |
|---|---|---|---|---|---|
| TO01800 | h | OF. 1ª ELECTRICISTA | 0.075 | 19.85 | 1.49 |
| IK00230 | u | LATIGUILLO DUPLEX F.O PARA CONEXIONES EN ARM. DISTRIB. | 1 | 69.56 | 69.56 |
|  |  | Total |  |  | 71.05 |

**08KFR01200** u PANEL DE PARCHEO 19" DE 24 PUERTOS RJ45 CAT 6
Precio: 121.73
Panel de parcheo 19" para 24 puertos RJ45 de categoría 6, colocado en armario de distribución de planta (Rack), incluso conexionado de líneas y señalización de lineas. Medida la cantidad ejecutada.

| Código | Ud | Descripción | Rendimiento | Precio | Importe |
|---|---|---|---|---|---|
| TO01800 | h | OF. 1ª ELECTRICISTA | 0.4 | 19.85 | 7.94 |
| IK00240 | u | PANEL DE PARCHEO 19" DE 24 PUERTOS RJ45 CAT 6 | 1 | 113.79 | 113.79 |
|  |  | Total |  |  | 121.73 |

**08KFR01210** u PANEL PASAHILOS HORIZONTAL 19"
Precio: 26.78
Panel pasahilos horizontal colocado en armario de distribución rack. Medida la cantidad ejecutada.

| Código | Ud | Descripción | Rendimiento | Precio | Importe |
|---|---|---|---|---|---|
| TO01800 | h | OF. 1ª ELECTRICISTA | 0.05 | 19.85 | 0.99 |
| IK00250 | u | PANEL PASAHILOS HORIZONTAL 19" | 1 | 25.79 | 25.79 |
|  |  | Total |  |  | 26.78 |

**08KFR01250** u TOMA DE CONEXIÓN UTP CAT6 EN PUESTO DE TRABAJO O ROSETA
Precio: 93.63
Punto de datos en puesto de trabajo suministrado desde armario rack de planta situado a una distancia media de 20m, realizada con un cable UTP de 4 pares cat 6 libres de halogenos y conector RJ45 hembra de Categoria 6 pineado segun norma EIA/TIA 568B y tapa de adaptacion para ser montada en caja informatica especifica, empotrada, de superficie o de suelo, contempladas en partida aparte del capitulo de electricidad, incluyendo parte proporcional de tubo corrugado diam. min 20 mm libre de halogenos, en su caso, asø como su distribucion por techo en bandeja o falso suelo, cajas de paso y fijaciones, conexionado en armario rack y toma final , incluso latiguillo de conexión para equipos con cable UTP CAT6 de longitud máxima 5metros. Medida la cantidad ejecutada.

| Código | Ud | Descripción | Rendimiento | Precio | Importe |
|---|---|---|---|---|---|
| TO01800 | h | OF. 1ª ELECTRICISTA | 0.2 | 19.85 | 3.97 |
| TP00100 | h | PEÓN ESPECIAL | 2 | 18.9 | 37.80 |
| IK00260 | u | TOMA HEMBRA RJ45 CAT.6 | 1 | 3.08 | 3.08 |
| IK00300 | m | CABLE UTP CAT. 6 (LSZH) 100Ohm 350Mhz | 20 | 1.05 | 21.00 |
| IK00220 | u | LATIGUILLO DE CONEXIÓN 5M PARA TOMA DE TELECOMUNICACIONES | 1 | 22.03 | 22.03 |
| WW00300 | u | MATERIAL COMPLEMENTARIO O PZAS. ESPECIALES | 5 | 0.55 | 2.75 |
| WW00400 | u | PEQUEÑO MATERIAL | 10 | 0.3 | 3.00 |
|  |  | Total |  |  | 93.63 |

**08KFR01260** u ROSETA INDEPENDIENTE PARA CONEXIÓN UTP CAT. 6
Precio: 9.03
Roseta para conector RJ45 empotrada en pared sobre cajillo universal enlazable incluso parte proporcional de tubo corrugado y ayudas de albañilería. Medida la cantidad ejecutada.

| Código | Ud | Descripción | Rendimiento | Precio | Importe |
|---|---|---|---|---|---|
| TO01800 | h | OF. 1ª ELECTRICISTA | 0.05 | 19.85 | 0.99 |
| TO00100 | h | OF. 1ª ALBAÑILERÍA | 0.2 | 19.85 | 3.97 |
| TP00100 | h | PEÓN ESPECIAL | 0.05 | 18.9 | 0.95 |
| IK00350 | u | ROSETA INDEPENDIENTE PARA CONEXIÓN UTP CAT 6 | 1 | 2.15 | 2.15 |
| IE05200 | u | CAJILLO UNIVERSAL ENLAZABLE | 1 | 0.32 | 0.32 |
| IE12100 | m | TUBO PVC FLEXIBLE CORRUGADO DIÁM. 23 mm | 0.31 | 0.31 | 0.10 |
| WW00300 | u | MATERIAL COMPLEMENTARIO O PZAS. ESPECIALES | 1 | 0.55 | 0.55 |
|  |  | Total |  |  | 9.03 |

###### 08KFW Varios

**08KFW00001** u ARMARIO DISTR. DE COMUN. PLANTA PARA 48 CONEXIONES
Precio: 2451.74
Armario distribuidor de comunicaciones de planta, formado por: armario de districbución rack de 19" con pasahilos verticales, 2 paneles de parcheo para tomas RJ45 de categoria 6, 2 paneles pasahilos horizontales para organización de conexiones, 48 latiguillos de parcheo de 2m en color y conexión en fibra óptica multimodo de 12 pares para conexión entre armarios rack hasta una distancia de 10 metros. Incluso bandejas metalicas de organización en el interior de armario, base de conexión electrica y material complementario. Medida la cantidad ejecutada.

| Código | Ud | Descripción | Rendimiento | Precio | Importe |
|---|---|---|---|---|---|
| 08KFR01010 | u | ARMARIO DISTR. RACK 19" 42u (2026x800x800 mm) PASAHILOS VERT. | 1 | 1202.94 | 1202.94 |
| 08KFR01110 | m | CONEX. VERTICAL DE FIBRA ÓPTICA ENTRE ARMARIOS RACK DE PLANTA | 10 | 25.05 | 250.50 |
| 08KFR01200 | u | PANEL DE PARCHEO 19" DE 24 PUERTOS RJ45 CAT 6 | 2 | 121.73 | 243.46 |
| 08KFR01210 | u | PANEL PASAHILOS HORIZONTAL 19" | 2 | 26.78 | 53.56 |
| 08KFR01115 | u | LATIGUILLO DE PARCHEO 2M EN ARMARIO RACK | 48 | 14.61 | 701.28 |
|  |  | Total |  |  | 2451.74 |

**08KFW00005** u ARMARIO DISTR. DE COMUN. PLANTA PARA 96 CONEXIONES
Precio: 3450.04
Armario distribuidor de comunicaciones de planta, formado por: armario de districbución rack de 19" con pasahilos verticales, 4 paneles de parcheo para tomas RJ45 de categoria 6, 4 paneles pasahilos horizontales para organización de conexiones, 96 latiguillos de parcheo cat.6 de 2m en color y conexión en fibra óptica multimodo de 12 pares para conexión entre armarios rack hasta una distancia de 10 metros. Incluso bandejas metalicas de organización en el interior de armario, base de conexión electrica y material complementario. Medida la cantidad ejecutada.

| Código | Ud | Descripción | Rendimiento | Precio | Importe |
|---|---|---|---|---|---|
| 08KFR01010 | u | ARMARIO DISTR. RACK 19" 42u (2026x800x800 mm) PASAHILOS VERT. | 1 | 1202.94 | 1202.94 |
| 08KFR01110 | m | CONEX. VERTICAL DE FIBRA ÓPTICA ENTRE ARMARIOS RACK DE PLANTA | 10 | 25.05 | 250.50 |
| 08KFR01200 | u | PANEL DE PARCHEO 19" DE 24 PUERTOS RJ45 CAT 6 | 4 | 121.73 | 486.92 |
| 08KFR01210 | u | PANEL PASAHILOS HORIZONTAL 19" | 4 | 26.78 | 107.12 |
| 08KFR01115 | u | LATIGUILLO DE PARCHEO 2M EN ARMARIO RACK | 96 | 14.61 | 1402.56 |
|  |  | Total |  |  | 3450.04 |

**08KFW00010** u INFRAESTRUC. COMUN. EDIFICIO 3 PLANTAS. 144 CONEXIONES
Precio: 26860.18
Infraestructura de comunicaciones para edificio de 3 plantas con 144 conexiones a red, compuesto por acometida a red de telecomunicaicones, linea de entrada enterrada mediante prisma de 6 conducciones de PVC Diam. 50mm, armario rack de edificio y 3 armarios rack de distribución de planta con 48 conexiones RJ45 por planta, distribuidas mediante cable UTP Cat. 6 en bandeja de metálica de rejilla. Incluso paneles de parcheo en armarios rack, latiguillos de parcheo en cable UTP Cat. 6 de color, conexión de fibra óptica multimodo de 12 pares entre armarios de distribución y conexiones verticales entre ellos. Medida la cantidad ejecutada

| Código | Ud | Descripción | Rendimiento | Precio | Importe |
|---|---|---|---|---|---|
| 08KFA00001 | u | ACOMETIDA A RED DE TELEFONÍA | 1 | 1750 | 1750.00 |
| 08KFC00400 | m | LINEA ENTRADA INF COMUNC 6x DIAM.50mm PVC ENTERRADA | 20 | 35 | 700.00 |
| 08KFC00430 | m | TUBO RIGIDO SUPERF. PVC DIAM. 50mm | 15 | 9.98 | 149.70 |
| 08KFR01010 | u | ARMARIO DISTR. RACK 19" 42u (2026x800x800 mm) PASAHILOS VERT. | 4 | 1202.94 | 4811.76 |
| 08KFR01100 | m | CONEX. DE FIBRA ÓPTICA ENTRE ARMARIOS DE DISTRIBUCIÓN RACK | 10 | 15.5 | 155.00 |
| 08KFR01110 | m | CONEX. VERTICAL DE FIBRA ÓPTICA ENTRE ARMARIOS RACK DE PLANTA | 30 | 25.05 | 751.50 |
| 08KFR01200 | u | PANEL DE PARCHEO 19" DE 24 PUERTOS RJ45 CAT 6 | 6 | 121.73 | 730.38 |
| 08KFR01210 | u | PANEL PASAHILOS HORIZONTAL 19" | 6 | 26.78 | 160.68 |
| 08KFR01115 | u | LATIGUILLO DE PARCHEO 2M EN ARMARIO RACK | 144 | 14.61 | 2103.84 |
| 08KFC00450 | m | BANDEJA DE REJILLA 300x100 mm PARA COMUNICACIONES | 90 | 22.94 | 2064.60 |
| 08KFR01250 | u | TOMA DE CONEXIÓN UTP CAT6 EN PUESTO DE TRABAJO O ROSETA | 144 | 93.63 | 13482.72 |
|  |  | Total |  |  | 26860.18 |

##### 08KI Intercomunicación (06/01/2008)

###### 08KIA Aparatos (06/01/2008)

###### 08KIC Canalizaciones (06/01/2008)

###### 08KIW Varios (06/01/2008)

##### 08KR Radio (06/01/2008)

###### 08KRA Aparatos (06/01/2008)

###### 08KRC Canalizaciones (06/01/2008)

###### 08KRW Varios (06/01/2008)

##### 08KT Telefonía

###### 08KTA Aparatos

**08KTA00151** u PLACA EXTERIOR PORTERO ELECTRÓNICO, UN PULSADOR
Precio: 151.11
Placa exterior de portero electronico, de un pulsador con amplificador incorporado, luz en tarjetero y micro altavoz habla-escucha, instalado con alimentador estabilizado, incluso colocación, conexiones y ayudas de albañilería. Medida la cantidad ejecutada.

| Código | Ud | Descripción | Rendimiento | Precio | Importe |
|---|---|---|---|---|---|
| ATC00100 | h | CUADRILLA ALBAÑILERÍA, FORMADA POR OFICIAL 1ª Y PEÓN ESP. | 0.1 | 38.75 | 3.88 |
| ATC00400 | h | CUADRILLA FORMADA POR OFICIAL 1ª INSTALADOR Y AYUDANTE | 0.25 | 38.89 | 9.72 |
| IV01000 | u | ALIMENTADOR/AMPLIFICADOR 1 TOMA | 1 | 29.89 | 29.89 |
| IV02500 | u | PLACA PORTERO ELÉCTRICO 1 PULSADOR | 1 | 106.77 | 106.77 |
| WW00300 | u | MATERIAL COMPLEMENTARIO O PZAS. ESPECIALES | 1 | 0.55 | 0.55 |
| WW00400 | u | PEQUEÑO MATERIAL | 1 | 0.3 | 0.30 |
|  |  | Total |  |  | 151.11 |

**08KTA00152** u PLACA EXTERIOR PORTERO ELECTRÓNICO, 8 PULSADORES
Precio: 210.16
Placa exterior de portero electronico, de 8 pulsadores con amplificador incorporado, luz en tarjeteros y micro altavoz habla-escucha, instalado con alimentador estabilizado general, incluso colocación y ayudas de albañilería. Medida la cantidad ejecutada.

| Código | Ud | Descripción | Rendimiento | Precio | Importe |
|---|---|---|---|---|---|
| ATC00100 | h | CUADRILLA ALBAÑILERÍA, FORMADA POR OFICIAL 1ª Y PEÓN ESP. | 0.1 | 38.75 | 3.88 |
| ATC00400 | h | CUADRILLA FORMADA POR OFICIAL 1ª INSTALADOR Y AYUDANTE | 2 | 38.89 | 77.78 |
| IV01010 | u | ALIMENTADOR/AMPLIFICADOR 8 TOMAS | 1 | 32.68 | 32.68 |
| IV02600 | u | PLACA PORTERO ELÉCTRICO 8 PULSADORES | 1 | 91.12 | 91.12 |
| WW00300 | u | MATERIAL COMPLEMENTARIO O PZAS. ESPECIALES | 8 | 0.55 | 4.40 |
| WW00400 | u | PEQUEÑO MATERIAL | 1 | 0.3 | 0.30 |
|  |  | Total |  |  | 210.16 |

**08KTA00153** u PLACA EXTERIOR PORTERO ELECTRÓNICO, 12 PULSADORES
Precio: 243.53
Placa exterior de portero electronico, de 12 pulsadores, con amplificador incorporado, luz en tarjetero y micro altavoz habla-escucha, instalado con alimentador estabilizado general, incluso colocación, conexiones y ayudas de albañilería. Medida la cantidad ejecutada.

| Código | Ud | Descripción | Rendimiento | Precio | Importe |
|---|---|---|---|---|---|
| ATC00100 | h | CUADRILLA ALBAÑILERÍA, FORMADA POR OFICIAL 1ª Y PEÓN ESP. | 0.1 | 38.75 | 3.88 |
| ATC00400 | h | CUADRILLA FORMADA POR OFICIAL 1ª INSTALADOR Y AYUDANTE | 2.2 | 38.89 | 85.56 |
| IV01020 | u | ALIMENTADOR/AMPLIFICADOR 12 TOMAS | 1 | 53.34 | 53.34 |
| IV02700 | u | PLACA PORTERO ELÉCTRICO 12 PULSADORES | 1 | 93.85 | 93.85 |
| WW00300 | u | MATERIAL COMPLEMENTARIO O PZAS. ESPECIALES | 12 | 0.55 | 6.60 |
| WW00400 | u | PEQUEÑO MATERIAL | 1 | 0.3 | 0.30 |
|  |  | Total |  |  | 243.53 |

**08KTA00154** u PLACA EXTERIOR PORTERO ELECTRÓNICO 16 PULSADORES
Precio: 276.7
Placa exterior de portero electronico de 16 pulsadores, con amplificador incorporado, luz en tarjeteros y micro altavoz habla-escucha, instalado con alimentador estabilizado general, incluso colocación, conexiones y ayudas de albañilería. Medida la cantidad ejecutada.

| Código | Ud | Descripción | Rendimiento | Precio | Importe |
|---|---|---|---|---|---|
| ATC00100 | h | CUADRILLA ALBAÑILERÍA, FORMADA POR OFICIAL 1ª Y PEÓN ESP. | 0.1 | 38.75 | 3.88 |
| ATC00400 | h | CUADRILLA FORMADA POR OFICIAL 1ª INSTALADOR Y AYUDANTE | 2.3 | 38.89 | 89.45 |
| IV01030 | u | ALIMENTADOR/AMPLIFICADOR 16 TOMAS | 1 | 55.95 | 55.95 |
| IV02800 | u | PLACA PORTERO ELÉCTRICO 16 PULSADORES | 1 | 118.32 | 118.32 |
| WW00300 | u | MATERIAL COMPLEMENTARIO O PZAS. ESPECIALES | 16 | 0.55 | 8.80 |
| WW00400 | u | PEQUEÑO MATERIAL | 1 | 0.3 | 0.30 |
|  |  | Total |  |  | 276.7 |

**08KTA00201** u TELÉFONO INTERIOR PARA PORTERO ELECTRÓNICO
Precio: 157.84
Telefono interior para portero electronico, con pulsador para apertura de puerta, microfono y altavoz, instalado colgado con cordón rizado, incluso colocación, conexiones y ayudas de albañilería. Medida la instalada.

| Código | Ud | Descripción | Rendimiento | Precio | Importe |
|---|---|---|---|---|---|
| ATC00100 | h | CUADRILLA ALBAÑILERÍA, FORMADA POR OFICIAL 1ª Y PEÓN ESP. | 0.45 | 38.75 | 17.44 |
| ATC00400 | h | CUADRILLA FORMADA POR OFICIAL 1ª INSTALADOR Y AYUDANTE | 0.9 | 38.89 | 35.00 |
| IE11900 | m | TUBO PVC FLEXIBLE CORRUGADO DIÁM. 13 mm | 9.09 | 0.16 | 1.45 |
| IV02000 | m | CORDÓN RIZADO | 5 | 13.31 | 66.55 |
| IV03000 | u | TELEFONO INTERIOR | 1 | 24.1 | 24.10 |
| KW04800 | m | CONDUCTOR COBRE TELEMANDO 3 CONDUCTORES | 10 | 1.19 | 11.90 |
| WW00300 | u | MATERIAL COMPLEMENTARIO O PZAS. ESPECIALES | 2 | 0.55 | 1.10 |
| WW00400 | u | PEQUEÑO MATERIAL | 1 | 0.3 | 0.30 |
|  |  | Total |  |  | 157.84 |

**08KTA00221** u DISPOSITIVO DE AUTOCERRADO EN PUERTA DE ENTRADA
Precio: 48.75
Dispositivo de autocerrado, instalado en la puerta de entrada, incluso pequeño material y colocación. Medida la cantidad ejecutada.

| Código | Ud | Descripción | Rendimiento | Precio | Importe |
|---|---|---|---|---|---|
| ATC00400 | h | CUADRILLA FORMADA POR OFICIAL 1ª INSTALADOR Y AYUDANTE | 0.25 | 38.89 | 9.72 |
| KW04500 | u | CIERRE HIDRÁULICO DE PUERTA | 1 | 38.73 | 38.73 |
| WW00400 | u | PEQUEÑO MATERIAL | 1 | 0.3 | 0.30 |
|  |  | Total |  |  | 48.75 |

###### 08KTC Canalizaciones

**08KTC00451** m CIRCUITO GENERAL PARA PORTERO ELECTRÓNICO
Precio: 5.76
Circuito general para portero electronico instalado con conductores de cobre, empotrado y aislado con tubo de PVC flexible de 13 mm de diámetro, incluso p.p. de cajas de derivación y ayudas de albañilería. Medida la longitud ejecutada desde la placa exterior hasta la ultima caja de derivacion.

| Código | Ud | Descripción | Rendimiento | Precio | Importe |
|---|---|---|---|---|---|
| ATC00100 | h | CUADRILLA ALBAÑILERÍA, FORMADA POR OFICIAL 1ª Y PEÓN ESP. | 0.05 | 38.75 | 1.94 |
| ATC00400 | h | CUADRILLA FORMADA POR OFICIAL 1ª INSTALADOR Y AYUDANTE | 0.05 | 38.89 | 1.94 |
| IE11900 | m | TUBO PVC FLEXIBLE CORRUGADO DIÁM. 13 mm | 1.01 | 0.16 | 0.16 |
| KW04800 | m | CONDUCTOR COBRE TELEMANDO 3 CONDUCTORES | 1.1 | 1.19 | 1.31 |
| WW00300 | u | MATERIAL COMPLEMENTARIO O PZAS. ESPECIALES | 0.2 | 0.55 | 0.11 |
| WW00400 | u | PEQUEÑO MATERIAL | 1 | 0.3 | 0.30 |
|  |  | Total |  |  | 5.76 |

**08KTC00452** m CIRCUITO INTERIOR PARA PORTERO ELECTRÓNICO
Precio: 4.98
Circuito interior para portero electronico instalado con conductores de cobre, empotrado y aislado con tubo de PVC flexible de 13 mm de diámetro, incluso p.p. de cajas de derivación y ayudas de albañilería. Medida la longitud ejecutada desde la caja de derivación hasta el telefono.

| Código | Ud | Descripción | Rendimiento | Precio | Importe |
|---|---|---|---|---|---|
| ATC00100 | h | CUADRILLA ALBAÑILERÍA, FORMADA POR OFICIAL 1ª Y PEÓN ESP. | 0.03 | 38.75 | 1.16 |
| ATC00400 | h | CUADRILLA FORMADA POR OFICIAL 1ª INSTALADOR Y AYUDANTE | 0.05 | 38.89 | 1.94 |
| IE11900 | m | TUBO PVC FLEXIBLE CORRUGADO DIÁM. 13 mm | 1.01 | 0.16 | 0.16 |
| KW04800 | m | CONDUCTOR COBRE TELEMANDO 3 CONDUCTORES | 1.1 | 1.19 | 1.31 |
| WW00300 | u | MATERIAL COMPLEMENTARIO O PZAS. ESPECIALES | 0.2 | 0.55 | 0.11 |
| WW00400 | u | PEQUEÑO MATERIAL | 1 | 0.3 | 0.30 |
|  |  | Total |  |  | 4.98 |

**08KTC01001** m CABLE TELEFÓNICO 1 PAR
Precio: 0.38
Cable telefonico de 1 par, en red de dispersión e interior de telefonia basica, montado en interior de canalización, formado por cable de un par de 0,5 mm de diám., incluso colocación y conexionado; construido según reglamento de ICT. Medida la longitud ejecutada

| Código | Ud | Descripción | Rendimiento | Precio | Importe |
|---|---|---|---|---|---|
| ATC00400 | h | CUADRILLA FORMADA POR OFICIAL 1ª INSTALADOR Y AYUDANTE | 0.004 | 38.89 | 0.16 |
| IV02401 | m | CABLE TELEFÓNICO 1 PAR | 1.01 | 0.22 | 0.22 |
|  |  | Total |  |  | 0.38 |

**08KTC01050** m CABLE TELEFÓNICO 50 PARES
Precio: 5.36
Cable telefonico multipar de 50 pares, en red de distribución de telefonia basica, montado en interior de canalizacion; formado por cable de 50 pares de 0,5 mm de diám., incluso colocación y conexionado; construido según reglamento de ICT. Medida la longitud ejecutada desde el RITI hasta la red de dispersion.

| Código | Ud | Descripción | Rendimiento | Precio | Importe |
|---|---|---|---|---|---|
| ATC00400 | h | CUADRILLA FORMADA POR OFICIAL 1ª INSTALADOR Y AYUDANTE | 0.05 | 38.89 | 1.94 |
| IV02450 | m | CABLE TELEFÓNICO EAP 50 PARES 0,5 mm CAL. | 1.01 | 3.39 | 3.42 |
|  |  | Total |  |  | 5.36 |

###### 08KTW Varios

**08KTW00651** u ARMARIO DE ACOMETIDA PARA TELEFONÍA 1,10x0,70 m
Precio: 400.74
Armario de acometida para telefonia de 1,10x0,70 m, incluso colocación, conexión y ayudas de albañilería; construido según reglamento de ICT. Medida la cantidad ejecutada.

| Código | Ud | Descripción | Rendimiento | Precio | Importe |
|---|---|---|---|---|---|
| ATC00100 | h | CUADRILLA ALBAÑILERÍA, FORMADA POR OFICIAL 1ª Y PEÓN ESP. | 0.5 | 38.75 | 19.38 |
| ATC00400 | h | CUADRILLA FORMADA POR OFICIAL 1ª INSTALADOR Y AYUDANTE | 0.5 | 38.89 | 19.45 |
| IV01150 | u | ARMARIO TELEFONÍA 110X70 cm | 1 | 360.51 | 360.51 |
| WW00300 | u | MATERIAL COMPLEMENTARIO O PZAS. ESPECIALES | 2 | 0.55 | 1.10 |
| WW00400 | u | PEQUEÑO MATERIAL | 1 | 0.3 | 0.30 |
|  |  | Total |  |  | 400.74 |

**08KTW00701** u ARMARIO DE ENLACE PARA TELEFONÍA 1,10x0,70 m
Precio: 400.74
Armario de enlace para telefonia de 1,10x0,70 m, incluso colocación, conexión y ayudas de albañilería; construido según reglamento de ICT. Medida la cantidad ejecutada.

| Código | Ud | Descripción | Rendimiento | Precio | Importe |
|---|---|---|---|---|---|
| ATC00100 | h | CUADRILLA ALBAÑILERÍA, FORMADA POR OFICIAL 1ª Y PEÓN ESP. | 0.5 | 38.75 | 19.38 |
| ATC00400 | h | CUADRILLA FORMADA POR OFICIAL 1ª INSTALADOR Y AYUDANTE | 0.5 | 38.89 | 19.45 |
| IV01150 | u | ARMARIO TELEFONÍA 110X70 cm | 1 | 360.51 | 360.51 |
| WW00300 | u | MATERIAL COMPLEMENTARIO O PZAS. ESPECIALES | 2 | 0.55 | 1.10 |
| WW00400 | u | PEQUEÑO MATERIAL | 1 | 0.3 | 0.30 |
|  |  | Total |  |  | 400.74 |

**08KTW00751** u ARMARIO DE BASE PARA TELEFONÍA 60x30 cm SEMIEMPOTRADO
Precio: 147.43
Armario de base para telefonia de 60x30 cm semi empotrado, incluso colocación, conexión y ayudas de albañilería; construido según reglamento de ICT. Medida la cantidad ejecutada.

| Código | Ud | Descripción | Rendimiento | Precio | Importe |
|---|---|---|---|---|---|
| ATC00100 | h | CUADRILLA ALBAÑILERÍA, FORMADA POR OFICIAL 1ª Y PEÓN ESP. | 0.5 | 38.75 | 19.38 |
| ATC00400 | h | CUADRILLA FORMADA POR OFICIAL 1ª INSTALADOR Y AYUDANTE | 0.5 | 38.89 | 19.45 |
| IV01100 | u | ARMARIO TELEFONÍA 30X60 cm | 1 | 107.2 | 107.20 |
| WW00300 | u | MATERIAL COMPLEMENTARIO O PZAS. ESPECIALES | 2 | 0.55 | 1.10 |
| WW00400 | u | PEQUEÑO MATERIAL | 1 | 0.3 | 0.30 |
|  |  | Total |  |  | 147.43 |

**08KTW00752** u ARMARIO DE BASE PARA TELEFONÍA 60x60 cm SEMIEMPOTRADO
Precio: 200.32
Armario de base para telefonia de 60x60 cm semi empotrado, incluso colocación, conexión y ayudas de albañilería; construido según reglamento de ICT. Medida la cantidad ejecutada.

| Código | Ud | Descripción | Rendimiento | Precio | Importe |
|---|---|---|---|---|---|
| ATC00100 | h | CUADRILLA ALBAÑILERÍA, FORMADA POR OFICIAL 1ª Y PEÓN ESP. | 0.5 | 38.75 | 19.38 |
| ATC00400 | h | CUADRILLA FORMADA POR OFICIAL 1ª INSTALADOR Y AYUDANTE | 0.5 | 38.89 | 19.45 |
| IV01120 | u | ARMARIO TELEFONÍA 60X60 cm | 1 | 160.09 | 160.09 |
| WW00300 | u | MATERIAL COMPLEMENTARIO O PZAS. ESPECIALES | 2 | 0.55 | 1.10 |
| WW00400 | u | PEQUEÑO MATERIAL | 1 | 0.3 | 0.30 |
|  |  | Total |  |  | 200.32 |

**08KTW00753** u ARMARIO DE BASE PARA TELEFONÍA 120x100 cm SEMIEMPOTRADO
Precio: 574.22
Armario de base para telefonia de 120x100 cm semi empotrado, incluso colocación, conexión y ayudas de albañilería; construido según reglamento de ICT. Medida la cantidad ejecutada.

| Código | Ud | Descripción | Rendimiento | Precio | Importe |
|---|---|---|---|---|---|
| ATC00100 | h | CUADRILLA ALBAÑILERÍA, FORMADA POR OFICIAL 1ª Y PEÓN ESP. | 0.5 | 38.75 | 19.38 |
| ATC00400 | h | CUADRILLA FORMADA POR OFICIAL 1ª INSTALADOR Y AYUDANTE | 0.5 | 38.89 | 19.45 |
| IV01160 | u | ARMARIO TELEFONÍA 120X100 cm | 1 | 533.99 | 533.99 |
| WW00300 | u | MATERIAL COMPLEMENTARIO O PZAS. ESPECIALES | 2 | 0.55 | 1.10 |
| WW00400 | u | PEQUEÑO MATERIAL | 1 | 0.3 | 0.30 |
|  |  | Total |  |  | 574.22 |

**08KTW00754** u ARMARIO DE BASE PARA TELEFONÍA 130x120 cm SEMIEMPOTRADO
Precio: 727.68
Armario de base para telefonia de 130x120 cm semi empotrado, incluso colocación, conexión y ayudas de albañilería; construido según reglamento de ICT. Medida la cantidad ejecutada.

| Código | Ud | Descripción | Rendimiento | Precio | Importe |
|---|---|---|---|---|---|
| ATC00100 | h | CUADRILLA ALBAÑILERÍA, FORMADA POR OFICIAL 1ª Y PEÓN ESP. | 0.5 | 38.75 | 19.38 |
| ATC00400 | h | CUADRILLA FORMADA POR OFICIAL 1ª INSTALADOR Y AYUDANTE | 0.5 | 38.89 | 19.45 |
| IV01180 | u | ARMARIO TELEFONÍA 130X120 cm | 1 | 687.45 | 687.45 |
| WW00300 | u | MATERIAL COMPLEMENTARIO O PZAS. ESPECIALES | 2 | 0.55 | 1.10 |
| WW00400 | u | PEQUEÑO MATERIAL | 1 | 0.3 | 0.30 |
|  |  | Total |  |  | 727.68 |

**08KTW00801** u ARMARIO DE REGISTRO PARA TELEFONÍA 30x60 cm EMPOTRADO
Precio: 146.88
Armario de registro para telefonia de 30x60 cm empotrado, incluso colocación, conexión y ayudas de albañilería; construido según reglamento de ICT. Medida la cantidad ejecutada.

| Código | Ud | Descripción | Rendimiento | Precio | Importe |
|---|---|---|---|---|---|
| ATC00100 | h | CUADRILLA ALBAÑILERÍA, FORMADA POR OFICIAL 1ª Y PEÓN ESP. | 0.5 | 38.75 | 19.38 |
| ATC00400 | h | CUADRILLA FORMADA POR OFICIAL 1ª INSTALADOR Y AYUDANTE | 0.5 | 38.89 | 19.45 |
| IV01100 | u | ARMARIO TELEFONÍA 30X60 cm | 1 | 107.2 | 107.20 |
| WW00300 | u | MATERIAL COMPLEMENTARIO O PZAS. ESPECIALES | 1 | 0.55 | 0.55 |
| WW00400 | u | PEQUEÑO MATERIAL | 1 | 0.3 | 0.30 |
|  |  | Total |  |  | 146.88 |

**08KTW00802** u ARMARIO DE REGISTRO PARA TELEFONÍA 50x60 cm EMPOTRADO
Precio: 164.98
Armario de registro para telefonia de 50x60 cm, empotrado, incluso colocación, conexión y ayudas de albañilería; construido según reglamento de ICT. Medida la cantidad ejecutada.

| Código | Ud | Descripción | Rendimiento | Precio | Importe |
|---|---|---|---|---|---|
| ATC00100 | h | CUADRILLA ALBAÑILERÍA, FORMADA POR OFICIAL 1ª Y PEÓN ESP. | 0.5 | 38.75 | 19.38 |
| ATC00400 | h | CUADRILLA FORMADA POR OFICIAL 1ª INSTALADOR Y AYUDANTE | 0.5 | 38.89 | 19.45 |
| IV01110 | u | ARMARIO TELEFONÍA 50X60 cm | 1 | 124.75 | 124.75 |
| WW00300 | u | MATERIAL COMPLEMENTARIO O PZAS. ESPECIALES | 2 | 0.55 | 1.10 |
| WW00400 | u | PEQUEÑO MATERIAL | 1 | 0.3 | 0.30 |
|  |  | Total |  |  | 164.98 |

**08KTW00803** u ARMARIO DE REGISTRO PARA TELEFONÍA 80x60 cm EMPOTRADO
Precio: 209.28
Armario de registro para telefonia de 80x60 cm, empotrado, incluso colocación, conexión y ayudas de albañilería; construido según reglamento de ICT. Medida la cantidad ejecutada.

| Código | Ud | Descripción | Rendimiento | Precio | Importe |
|---|---|---|---|---|---|
| ATC00100 | h | CUADRILLA ALBAÑILERÍA, FORMADA POR OFICIAL 1ª Y PEÓN ESP. | 0.5 | 38.75 | 19.38 |
| ATC00400 | h | CUADRILLA FORMADA POR OFICIAL 1ª INSTALADOR Y AYUDANTE | 0.5 | 38.89 | 19.45 |
| IV01130 | u | ARMARIO TELEFONÍA 80X60 cm | 1 | 169.05 | 169.05 |
| WW00300 | u | MATERIAL COMPLEMENTARIO O PZAS. ESPECIALES | 2 | 0.55 | 1.10 |
| WW00400 | u | PEQUEÑO MATERIAL | 1 | 0.3 | 0.30 |
|  |  | Total |  |  | 209.28 |

**08KTW00804** u ARMARIO DE REGISTRO PARA TELEFONÍA 100x60 cm EMPOTRADO
Precio: 297.57
Armario de registro para telefonia de 100x60 cm, empotrado, incluso colocación, conexión y ayudas de albañilería; construido según reglamento de ICT. Medida la cantidad ejecutada.

| Código | Ud | Descripción | Rendimiento | Precio | Importe |
|---|---|---|---|---|---|
| ATC00100 | h | CUADRILLA ALBAÑILERÍA, FORMADA POR OFICIAL 1ª Y PEÓN ESP. | 0.5 | 38.75 | 19.38 |
| ATC00400 | h | CUADRILLA FORMADA POR OFICIAL 1ª INSTALADOR Y AYUDANTE | 0.5 | 38.89 | 19.45 |
| IV01140 | u | ARMARIO TELEFONÍA 100X60 cm | 1 | 257.34 | 257.34 |
| WW00300 | u | MATERIAL COMPLEMENTARIO O PZAS. ESPECIALES | 2 | 0.55 | 1.10 |
| WW00400 | u | PEQUEÑO MATERIAL | 1 | 0.3 | 0.30 |
|  |  | Total |  |  | 297.57 |

**08KTW00805** u ARMARIO DE REGISTRO PARA TELEFONÍA 130x60 cm EMPOTRADO
Precio: 553.36
Armario de registro para telefonia de 130x60 cm, empotrado, incluso colocación, conexión y ayudas de albañilería; construido según reglamento de ICT. Medida la cantidad ejecutada.

| Código | Ud | Descripción | Rendimiento | Precio | Importe |
|---|---|---|---|---|---|
| ATC00100 | h | CUADRILLA ALBAÑILERÍA, FORMADA POR OFICIAL 1ª Y PEÓN ESP. | 0.5 | 38.75 | 19.38 |
| ATC00400 | h | CUADRILLA FORMADA POR OFICIAL 1ª INSTALADOR Y AYUDANTE | 0.5 | 38.89 | 19.45 |
| IV01170 | u | ARMARIO TELEFONÍA 130X60 cm | 1 | 513.13 | 513.13 |
| WW00300 | u | MATERIAL COMPLEMENTARIO O PZAS. ESPECIALES | 2 | 0.55 | 1.10 |
| WW00400 | u | PEQUEÑO MATERIAL | 1 | 0.3 | 0.30 |
|  |  | Total |  |  | 553.36 |

**08KTW01010** u PUNTO INTERCONEXION TELEFÓNICO 10 PAR.
Precio: 26.91
Punto de interconexión telefonico para red de telefonia basica, formado por regleta de inserción de corte y prueba de 10 pares y soporte de aluminio en forma de U, en registro principal, incluso montaje, cableado y conexionado;. construido según reglamento de ICT. Medida la cantidad ejecutada.

| Código | Ud | Descripción | Rendimiento | Precio | Importe |
|---|---|---|---|---|---|
| TA00200 | h | AYUDANTE ESPECIALISTA | 0.2 | 19.04 | 3.81 |
| TO02000 | h | OF. 1ª INSTALADOR | 0.7 | 19.85 | 13.90 |
| IV03010 | u | MÓDULO CONEXIÓN 10 PAR., CORTE Y PRUEBA | 1 | 5.2 | 5.20 |
| IV03100 | u | SOPORTE MET. TIPO U-11 PERF. | 0.2 | 17.87 | 3.57 |
| WW00300 | u | MATERIAL COMPLEMENTARIO O PZAS. ESPECIALES | 0.5 | 0.55 | 0.28 |
| WW00400 | u | PEQUEÑO MATERIAL | 0.5 | 0.3 | 0.15 |
|  |  | Total |  |  | 26.91 |

**08KTW01205** u PUNTO DISTRIBUCION TELEFÓNICO 5 PAR.
Precio: 10.52
Punto de distribución telefonico para red de telefonia basica, formado por regleta de inserción de corte y prueba de 5 pares, en registro secundario de planta, incluso montaje, cableado y conexionado; construido según reglamento de ICT. Medida la cantidad ejecutada.

| Código | Ud | Descripción | Rendimiento | Precio | Importe |
|---|---|---|---|---|---|
| TO02000 | h | OF. 1ª INSTALADOR | 0.3 | 19.85 | 5.96 |
| IV03005 | u | MÓDULO CONEXIÓN 5 PAR., CORTE Y PRUEBA | 1 | 4.34 | 4.34 |
| WW00300 | u | MATERIAL COMPLEMENTARIO O PZAS. ESPECIALES | 0.25 | 0.55 | 0.14 |
| WW00400 | u | PEQUEÑO MATERIAL | 0.25 | 0.3 | 0.08 |
|  |  | Total |  |  | 10.52 |

**08KTW01500** u TOMA USUARIO TELEFONÍA BASICA (BAT)
Precio: 8.31
Toma de usuario de telefonia basica (BAT), formada por mecanismo de toma telefonica de 2 contactos y 6 vías, incluso montaje y conexionado; construido según reglamento de ICT. Medida la cantidad ejecutada.

| Código | Ud | Descripción | Rendimiento | Precio | Importe |
|---|---|---|---|---|---|
| ATC00400 | h | CUADRILLA FORMADA POR OFICIAL 1ª INSTALADOR Y AYUDANTE | 0.1 | 38.89 | 3.89 |
| IV02400 | u | TOMA TELEFÓNICA, 2 CONTACTOS, 6 VIAS. | 1 | 4.37 | 4.37 |
| WW00400 | u | PEQUEÑO MATERIAL | 0.15 | 0.3 | 0.05 |
|  |  | Total |  |  | 8.31 |

**08KTW02450** u REGISTRO DE TOMA DE USUARIO DE TLCA
Precio: 4.31
Registro de toma para telecomunicación por cable (TLCA), empotrado, formada por caja de registro y tapa ciega, incluso colocación y ayudas de albañilería; construida según reglamento de ICT. Medida la cantidad ejecutada.

| Código | Ud | Descripción | Rendimiento | Precio | Importe |
|---|---|---|---|---|---|
| ATC00100 | h | CUADRILLA ALBAÑILERÍA, FORMADA POR OFICIAL 1ª Y PEÓN ESP. | 0.06 | 38.75 | 2.33 |
| ATC00400 | h | CUADRILLA FORMADA POR OFICIAL 1ª INSTALADOR Y AYUDANTE | 0.01 | 38.89 | 0.39 |
| IE05200 | u | CAJILLO UNIVERSAL ENLAZABLE | 1 | 0.32 | 0.32 |
| IV01910 | u | PLACA CIEGA | 1 | 0.97 | 0.97 |
| WW00400 | u | PEQUEÑO MATERIAL | 1 | 0.3 | 0.30 |
|  |  | Total |  |  | 4.31 |

##### 08KV Televisión

###### 08KVA Aparatos

**08KVA00001** u EQUIPO DE CAPTACIÓN PARA UHF-VHF Y FM S/MASTIL 6 m
Precio: 154.66
Equipo de captación para UHF-VHT-FM, con ganancia de 14 dB, formado por mastil de acero galvanizado de 6 m de altura, antenas, cable coaxial y conductor de puesta a tierra hasta el equipo de cabecera, incluso colocación, conexión y ayudas de alabañileria; construida según reglamento de ICT. Medida la cantidad ejecutada.

| Código | Ud | Descripción | Rendimiento | Precio | Importe |
|---|---|---|---|---|---|
| ATC00100 | h | CUADRILLA ALBAÑILERÍA, FORMADA POR OFICIAL 1ª Y PEÓN ESP. | 0.3 | 38.75 | 11.63 |
| ATC00400 | h | CUADRILLA FORMADA POR OFICIAL 1ª INSTALADOR Y AYUDANTE | 0.6 | 38.89 | 23.33 |
| IE02200 | m | CABLE COBRE 1x6 mm2 H07V-K | 8 | 1.91 | 15.28 |
| IP00200 | u | ABRAZADERA DIÁM. 40 A 50 mm | 2 | 0.4 | 0.80 |
| IP11900 | m | TUBO ACERO DIÁM. 40 mm | 6 | 6.9 | 41.40 |
| IV00080 | u | PARRILLA ANTENA VHF-UHF Y FM | 1 | 53.73 | 53.73 |
| IV00100 | m | CABLE COAXIAL EXPANSIÓN F-SICA, 30 dB/100 M. EN FI | 8 | 0.68 | 5.44 |
| WW00300 | u | MATERIAL COMPLEMENTARIO O PZAS. ESPECIALES | 5 | 0.55 | 2.75 |
| WW00400 | u | PEQUEÑO MATERIAL | 1 | 0.3 | 0.30 |
|  |  | Total |  |  | 154.66 |

**08KVA00005** u EQUIPO DE CAPTACIÓN PARA UHF-VHF Y FM S/MASTIL Y TORRETA
Precio: 257.63
Equipo de captación para UHF-VHT-FM, con ganancia de 14 dB, formado por mastil de 6 m de altura y torreta de 1 m, de acero galvanizado, placa de anclaje, antenas, cable coaxial y conductor de puesta a tierra hasta el equipo de cabecera, incluso colocación, conexión y ayudas de alabañileria; construida según reglamento de ICT. Medida la cantidad ejecutada.

| Código | Ud | Descripción | Rendimiento | Precio | Importe |
|---|---|---|---|---|---|
| ATC00100 | h | CUADRILLA ALBAÑILERÍA, FORMADA POR OFICIAL 1ª Y PEÓN ESP. | 0.5 | 38.75 | 19.38 |
| ATC00400 | h | CUADRILLA FORMADA POR OFICIAL 1ª INSTALADOR Y AYUDANTE | 0.6 | 38.89 | 23.33 |
| IE02200 | m | CABLE COBRE 1x6 mm2 H07V-K | 9 | 1.91 | 17.19 |
| IP00200 | u | ABRAZADERA DIÁM. 40 A 50 mm | 2 | 0.4 | 0.80 |
| IP11900 | m | TUBO ACERO DIÁM. 40 mm | 6 | 6.9 | 41.40 |
| IV00080 | u | PARRILLA ANTENA VHF-UHF Y FM | 1 | 53.73 | 53.73 |
| IV00090 | u | TORRETA DE 1 m | 1 | 67.39 | 67.39 |
| IV00095 | u | PLACA ANCLAJE TORRETA | 1 | 25.24 | 25.24 |
| IV00100 | m | CABLE COAXIAL EXPANSIÓN F-SICA, 30 dB/100 M. EN FI | 9 | 0.68 | 6.12 |
| WW00300 | u | MATERIAL COMPLEMENTARIO O PZAS. ESPECIALES | 5 | 0.55 | 2.75 |
| WW00400 | u | PEQUEÑO MATERIAL | 1 | 0.3 | 0.30 |
|  |  | Total |  |  | 257.63 |

**08KVA00051** u EQUIPO DE CABECERA PARA TV Y FM TERR. 50 db (AMPL.Y DISTR.)
Precio: 719.44
Equipo de cabecera para procesado de señales TV y FM terrestre (amplificación y distribucion) formado por amplificadores monocanales de 50 dB de ganancia, para 9 canales de TV y uno de FM, incluso armario de protección, colocación, conexión, ajuste y ayudas de albañilería; construido según reglamento de ICT. Medida la cantidad ejecutada.

| Código | Ud | Descripción | Rendimiento | Precio | Importe |
|---|---|---|---|---|---|
| ATC00100 | h | CUADRILLA ALBAÑILERÍA, FORMADA POR OFICIAL 1ª Y PEÓN ESP. | 0.3 | 38.75 | 11.63 |
| ATC00400 | h | CUADRILLA FORMADA POR OFICIAL 1ª INSTALADOR Y AYUDANTE | 2 | 38.89 | 77.78 |
| IV00010 | u | AMPLIFICADOR MONOCANAL UHF, 50 dB | 9 | 51.36 | 462.24 |
| IV00020 | u | AMPLIFICADOR MONOCANAL FM, 50 dB | 1 | 42.31 | 42.31 |
| IV00030 | u | FUENTE ALIMENTACIÓN CONMUTADA | 1 | 59.21 | 59.21 |
| IV00040 | u | SOPORTE PARA AMPLIFICADORES | 1 | 6.56 | 6.56 |
| IV00050 | u | COFRE PARA AMPLIFICADORES | 1 | 58.56 | 58.56 |
| WW00300 | u | MATERIAL COMPLEMENTARIO O PZAS. ESPECIALES | 1 | 0.55 | 0.55 |
| WW00400 | u | PEQUEÑO MATERIAL | 2 | 0.3 | 0.60 |
|  |  | Total |  |  | 719.44 |

**08KVA00100** u EQUIPO DE AMPLIFICACIÓN SECUNDARIO TV/FM/FI
Precio: 265.36
Equipo de amplificación secundario de banda ancha para amplificación de las señales de TV y FM terrestres y de satelite en FI (frecuencia intermedia), de 40 dB de ganancia, colocación, conexión, y ajuste; construido según reglamento de ICT. Medida la cantidad ejecutada.

| Código | Ud | Descripción | Rendimiento | Precio | Importe |
|---|---|---|---|---|---|
| ATC00400 | h | CUADRILLA FORMADA POR OFICIAL 1ª INSTALADOR Y AYUDANTE | 0.5 | 38.89 | 19.45 |
| IV00070 | u | AMPLIFICADOR SECUNDARIO TV/FI | 2 | 122.88 | 245.76 |
| WW00400 | u | PEQUEÑO MATERIAL | 0.5 | 0.3 | 0.15 |
|  |  | Total |  |  | 265.36 |

###### 08KVC Canalizaciones

**08KVC00300** m CABLE COAXIAL EN RED DE TV/FM/FI
Precio: 1.15
Cable coaxial de expansión fisica, de atenuación 30 dB/100 m en la banda de FI, para formación de red de distribución, dispersión e interior de usuario de señal de TV y FM terrestre y de satelite en FI (frecuencia intermedia), montado en interior de canalización, incluso conexionado a los diferentes elementos de la red; construido según reglamento de ICT. Medida la longitud ejecutada.

| Código | Ud | Descripción | Rendimiento | Precio | Importe |
|---|---|---|---|---|---|
| ATC00400 | h | CUADRILLA FORMADA POR OFICIAL 1ª INSTALADOR Y AYUDANTE | 0.01 | 38.89 | 0.39 |
| IV00100 | m | CABLE COAXIAL EXPANSIÓN F-SICA, 30 dB/100 M. EN FI | 1 | 0.68 | 0.68 |
| WW00400 | u | PEQUEÑO MATERIAL | 0.25 | 0.3 | 0.08 |
|  |  | Total |  |  | 1.15 |

###### 08KVW Varios

**08KVW00010** u DERIVADOR DE TV/FM/FI 2 SALIDAS
Precio: 16.54
Derivador de dos salidas para señales deTV y FM terrestres y de satelite en FI (frecuencia intermedia), incluso p.p. de resistencias de cierre, colocación, conexión, y ajuste; construido según reglamento de ICT. Medida la cantidad ejecutada.

| Código | Ud | Descripción | Rendimiento | Precio | Importe |
|---|---|---|---|---|---|
| ATC00400 | h | CUADRILLA FORMADA POR OFICIAL 1ª INSTALADOR Y AYUDANTE | 0.1 | 38.89 | 3.89 |
| IV00120 | u | DERIVADOR F.I. 2 DERIVACIONES | 1 | 12.5 | 12.50 |
| WW00400 | u | PEQUEÑO MATERIAL | 0.5 | 0.3 | 0.15 |
|  |  | Total |  |  | 16.54 |

**08KVW00020** u DERIVADOR DE TV/FM/FI 4 SALIDAS
Precio: 20.19
Derivador de cuatro salidas para señales de TV y FM terrestres y de satelite en FI (frecuencia intermedia), incluso p.p. de resistencias de cierre, colocación, conexión, y ajuste; construido según reglamento de ICT. Medida la cantidad ejecutada.

| Código | Ud | Descripción | Rendimiento | Precio | Importe |
|---|---|---|---|---|---|
| ATC00400 | h | CUADRILLA FORMADA POR OFICIAL 1ª INSTALADOR Y AYUDANTE | 0.1 | 38.89 | 3.89 |
| IV00130 | u | DERIVADOR F.I. 4 DERIVACIONES | 1 | 16.15 | 16.15 |
| WW00400 | u | PEQUEÑO MATERIAL | 0.5 | 0.3 | 0.15 |
|  |  | Total |  |  | 20.19 |

**08KVW00050** u DISTRIBUIDOR DE TV/FM/FI (PAU) 4 SALIDAS
Precio: 18.98
Distrubuidor de cuatro salidas para señales de TV y FM terrestres y de satelite en FI (frecuencia intermedia), colocado en punto de acceso al usuario (PAU), incluso p.p. de resistencias de cierre, colocación, conexión, y ajuste; construido según reglamento de ICT. Medida la cantidad ejecutada.

| Código | Ud | Descripción | Rendimiento | Precio | Importe |
|---|---|---|---|---|---|
| ATC00400 | h | CUADRILLA FORMADA POR OFICIAL 1ª INSTALADOR Y AYUDANTE | 0.1 | 38.89 | 3.89 |
| IV00140 | u | DISTRIBUIDOR DE 4 SALIDAS | 1 | 14.94 | 14.94 |
| WW00400 | u | PEQUEÑO MATERIAL | 0.5 | 0.3 | 0.15 |
|  |  | Total |  |  | 18.98 |

**08KVW00600** u TOMA DE USUARIO DE TV/FM/FI EMPOTRADA
Precio: 8.94
Toma de usuario (BAT) para señales de TV y FM terrestres y de satelite en FI (frecuencia intermedia), formada por mecanismo de toma separadora final, incluso colocación en caja de registro y conexión. construido según reglamento de ICT. Medida la cantidad ejecutada.

| Código | Ud | Descripción | Rendimiento | Precio | Importe |
|---|---|---|---|---|---|
| ATC00400 | h | CUADRILLA FORMADA POR OFICIAL 1ª INSTALADOR Y AYUDANTE | 0.1 | 38.89 | 3.89 |
| IV00200 | u | MECANISMO DE TOMA TV/FM/FI, SEP. FINAL | 1 | 4.75 | 4.75 |
| WW00400 | u | PEQUEÑO MATERIAL | 1 | 0.3 | 0.30 |
|  |  | Total |  |  | 8.94 |

##### 08KW Varios (06/01/2008)

###### 08KWW Varios (06/01/2008)

##### 08KD Datos (02/03/2016)

###### 08KDA Acometidas (02/03/2016)

###### 08KDE Equipos (02/03/2016)

###### 08KDW Varios (02/03/2016)

#### 08L GASES Y LICUADOS (06/01/2008)

##### 08LB Butano (06/01/2008)

###### 08LBB Butano

**08LBB00001** u INSTALACIÓN DISTRIBUCIÓN INTERIOR PARA GAS BUTANO
Precio: 68.9
Instalación de distribución interior para gas butano, con dos puntos de sumidero, formada por canalización superficial de cobre, grapado, llaves de paso, regulador y pequeño material, incluso colocación y conexión; construido según reglamentación para instalaciones de gas. Medida la cantidad ejecutada.

| Código | Ud | Descripción | Rendimiento | Precio | Importe |
|---|---|---|---|---|---|
| TO01900 | h | OF. 1ª FONTANERO | 2 | 19.85 | 39.70 |
| IG01700 | u | LLAVE DE PASO DIÁM. 8 mm | 2 | 5.02 | 10.04 |
| IG03400 | u | REGULADOR GAS BUTANO | 1 | 10.73 | 10.73 |
| IG04000 | m | TUBO DE COBRE CROMADO VISTO DIÁM. 8 mm | 2.5 | 2.81 | 7.03 |
| WW00300 | u | MATERIAL COMPLEMENTARIO O PZAS. ESPECIALES | 2 | 0.55 | 1.10 |
| WW00400 | u | PEQUEÑO MATERIAL | 1 | 0.3 | 0.30 |
|  |  | Total |  |  | 68.9 |

**08LBB00101** m CANALIZACIÓN VISTA DE COBRE PARA GAS BUTANO, 50 mm DIÁM.
Precio: 29.23
Canalización vista de cobre para gas butano, de 50 mm de diámetro nominal, recibida a la fábrica, incluso p.p. de uniones soldadas, pasamuros y grapas de fijación; construida según reglamentación para instalaciones de gas. Medida la longitud ejecutada.

| Código | Ud | Descripción | Rendimiento | Precio | Importe |
|---|---|---|---|---|---|
| TO01900 | h | OF. 1ª FONTANERO | 0.2 | 19.85 | 3.97 |
| IG04200 | m | TUBO DE COBRE VISTO DIÁM. 50 mm | 1 | 23.86 | 23.86 |
| WW00300 | u | MATERIAL COMPLEMENTARIO O PZAS. ESPECIALES | 2 | 0.55 | 1.10 |
| WW00400 | u | PEQUEÑO MATERIAL | 1 | 0.3 | 0.30 |
|  |  | Total |  |  | 29.23 |

**08LBB00501** u LLAVE DE PASO PARA GAS BUTANO
Precio: 12.13
Llave de paso para gas butano, roscada al tubo, incluso grapas de fijación y racores de union; construida según reglamentación para instalaciones de gas. Medida la cantidad ejecutada.

| Código | Ud | Descripción | Rendimiento | Precio | Importe |
|---|---|---|---|---|---|
| TO01900 | h | OF. 1ª FONTANERO | 0.3 | 19.85 | 5.96 |
| IG01800 | u | LLAVE PASO GAS BUTANO | 1 | 5.32 | 5.32 |
| WW00300 | u | MATERIAL COMPLEMENTARIO O PZAS. ESPECIALES | 1 | 0.55 | 0.55 |
| WW00400 | u | PEQUEÑO MATERIAL | 1 | 0.3 | 0.30 |
|  |  | Total |  |  | 12.13 |

###### 08LBW Varios (06/01/2008)

##### 08LC Gas ciudad (06/01/2008)

###### 08LCC Gas ciudad

**08LCC00018** u REGULADOR BAJA PRESIÓN GAS 1"
Precio: 102.15
Regulador de baja presión para gas, conexiones a 20 mm (1"), a rosca, presión de salida 5 a 100 m bar, con filtro incorporado, construido con cuerpo de fundición de hierro y organos de latón y acero inoxidable, homologado, incluso montaje y pequeño material; construido según reglamentación para instalaciones de gas y normas de la compañía suministradora. Medida la cantidad ejecutada.

| Código | Ud | Descripción | Rendimiento | Precio | Importe |
|---|---|---|---|---|---|
| TO01400 | h | OF. 1ª CALEFACTOR O MECÁNICO | 0.8 | 19.85 | 15.88 |
| IG02100 | u | REGUL. BAJA PRES. GAS, 20 mm SALID. 5-100 mbar | 1 | 82.92 | 82.92 |
| WW00300 | u | MATERIAL COMPLEMENTARIO O PZAS. ESPECIALES | 5 | 0.55 | 2.75 |
| WW00400 | u | PEQUEÑO MATERIAL | 2 | 0.3 | 0.60 |
|  |  | Total |  |  | 102.15 |

**08LCC00019** u REGULADOR BAJA PRESIÓN GAS 1" BLOQUEO MAX
Precio: 174.08
Regulador de baja presión para gas, con seguridad de bloqueo por máxima, conexiones a 25 mm(1"), a rosca, presión de salida 5 a 150 m bar, con filtro incorporado, construido con cuerpo de fundición de hierro y organos de latón y acero inoxidable, homologado, incluso montaje y pequeño material; construido según reglamentación para instalaciones de gas y normas de la compañía suministradora. Medida la cantidad ejecutada.

| Código | Ud | Descripción | Rendimiento | Precio | Importe |
|---|---|---|---|---|---|
| TO01400 | h | OF. 1ª CALEFACTOR O MECÁNICO | 1 | 19.85 | 19.85 |
| IG02600 | u | REGUL. BAJA PRES. GAS, 25 mm SALID. 5-150 mbar SEG.BLOQUEO MÁX. | 1 | 150.33 | 150.33 |
| WW00300 | u | MATERIAL COMPLEMENTARIO O PZAS. ESPECIALES | 6 | 0.55 | 3.30 |
| WW00400 | u | PEQUEÑO MATERIAL | 2 | 0.3 | 0.60 |
|  |  | Total |  |  | 174.08 |

**08LCC00020** u REGULADOR BAJA PRESIÓN GAS 1" BLOQUEO MAX-MIN
Precio: 189.42
Regulador de baja presión para gas, con seguridad de bloqueo por máxima y mínima, conexiones a 25 mm (1"), a rosca, presión de salida de 5 a 150 mbar, con filtro incorporado, construido con cuerpo de fundición de hierro y organos de latón y acero inoxidable, homologado, incluso montaje y pequeño material; construido según reglamentación para instalaciones de gas y normas de la compañía suministradora. Medida la cantidad ejecutada.

| Código | Ud | Descripción | Rendimiento | Precio | Importe |
|---|---|---|---|---|---|
| TO01400 | h | OF. 1ª CALEFACTOR O MECÁNICO | 1 | 19.85 | 19.85 |
| IG02500 | u | REGUL. BAJA PRES. GAS, 25 mm SALID. 5-150 mbar BLOQUEO MÁX-MÍN. | 1 | 165.67 | 165.67 |
| WW00300 | u | MATERIAL COMPLEMENTARIO O PZAS. ESPECIALES | 6 | 0.55 | 3.30 |
| WW00400 | u | PEQUEÑO MATERIAL | 2 | 0.3 | 0.60 |
|  |  | Total |  |  | 189.42 |

**08LCC00025** u REGULADOR MEDIA PRESIÓN GAS 1"-1 1/2"
Precio: 389.82
Regulador de media presión para gas, conexiones a 25-40 mm (1"-1 1/2"), a rosca, presión de salida 120 a 900 mbar con filtro incorporado, construido con cuerpo de fundición de hierro y organos de latón y acero inoxidable, homologado, incluso montaje y pequeño material, construido según reglamentación para instalaciones de gas y normas de la compañía suministradora. Medida la cantidad ejecutada.

| Código | Ud | Descripción | Rendimiento | Precio | Importe |
|---|---|---|---|---|---|
| TO01400 | h | OF. 1ª CALEFACTOR O MECÁNICO | 1 | 19.85 | 19.85 |
| IG03000 | u | REGUL. MEDIA PRES. GAS, 40 mm SALID. 120-900 mbar | 1 | 365.52 | 365.52 |
| WW00300 | u | MATERIAL COMPLEMENTARIO O PZAS. ESPECIALES | 7 | 0.55 | 3.85 |
| WW00400 | u | PEQUEÑO MATERIAL | 2 | 0.3 | 0.60 |
|  |  | Total |  |  | 389.82 |

**08LCC00026** u REGULADOR MEDIA PRESIÓN GAS 1"-1 1/2" BLOQUEO MAX
Precio: 676.87
Regulador de media presión para gas, con seguridad de bloqueo por máxima, conex. a 25-40 mm (1"-11/2"), a rosca, presión de salida 120 a 900 mbar, con filtro incorporado; construido con cuerpo de fundición de hierro y organos de latón y acero inoxidable, homologado, incluso montaje y pequeño material; construido según reglamentación para instalaciones de gas y normas de la compañía suministradora. Medida la cantidad ejecutada.

| Código | Ud | Descripción | Rendimiento | Precio | Importe |
|---|---|---|---|---|---|
| TO01400 | h | OF. 1ª CALEFACTOR O MECÁNICO | 1 | 19.85 | 19.85 |
| IG03200 | u | REGUL. MEDIA PRES. GAS, 40 mm SALID. 120-900 mbar BLOQUEO MÁX. | 1 | 652.57 | 652.57 |
| WW00300 | u | MATERIAL COMPLEMENTARIO O PZAS. ESPECIALES | 7 | 0.55 | 3.85 |
| WW00400 | u | PEQUEÑO MATERIAL | 2 | 0.3 | 0.60 |
|  |  | Total |  |  | 676.87 |

**08LCC00248** m CANALIZACIÓN VISTA AC. NEGRO ESTIRADO DIÁM. 1"
Precio: 11.26
Canalización vista, realizada con tubería de acero negro estirado, sin soldadura, calidad UNE 19040 de 33,7 mm diám. exterior (1") y 3,25 mm de espesor, para gas ciudad, recibida a la fábrica y pintada con minio plomo, incluso p.p. de uniones, pasamuros y grapas de fijación; construida según reglamentación para instalaciones de gas y normas de la compañía suministradora. Medida la longitud ejecutada.

| Código | Ud | Descripción | Rendimiento | Precio | Importe |
|---|---|---|---|---|---|
| TO01900 | h | OF. 1ª FONTANERO | 0.25 | 19.85 | 4.96 |
| IC68100 | m | TUBO ACERO NEGRO SIN SOLD. UNE 19040 33,7x3,25 mm DIÁM. x ESP. | 1.01 | 3.76 | 3.80 |
| WW00300 | u | MATERIAL COMPLEMENTARIO O PZAS. ESPECIALES | 4 | 0.55 | 2.20 |
| WW00400 | u | PEQUEÑO MATERIAL | 1 | 0.3 | 0.30 |
|  |  | Total |  |  | 11.26 |

**08LCC00250** m CANALIZACIÓN VISTA AC. NEGRO ESTIRADO DIÁM. 1 1/2"
Precio: 15.22
Canalización vista, realizada con tubería de acero negro estirado, sin soldadura, calidad UNE 19040 de 48,3 mm diám. exterior (1 1/2") y 3,25 mm de espesor, para gas ciudad, recibida a la fábrica y pintada con minio plomo, incluso p.p. de uniones, pasamuros y grapas de fijación; construida según reglamentación para instalaciones de gas y normas de la compañía suministradora. Medida la longitud ejecutada.

| Código | Ud | Descripción | Rendimiento | Precio | Importe |
|---|---|---|---|---|---|
| TO01900 | h | OF. 1ª FONTANERO | 0.28 | 19.85 | 5.56 |
| IC68300 | m | TUBO ACERO NEGRO SIN SOLD. UNE 19040 48,3x3,25 mm DIÁM. x ESP. | 1.01 | 6 | 6.06 |
| WW00300 | u | MATERIAL COMPLEMENTARIO O PZAS. ESPECIALES | 6 | 0.55 | 3.30 |
| WW00400 | u | PEQUEÑO MATERIAL | 1 | 0.3 | 0.30 |
|  |  | Total |  |  | 15.22 |

**08LCC00251** m CANALIZACIÓN VISTA AC. NEGRO ESTIRADO DIÁM. 2"
Precio: 17.19
Canalización vista, realizada con tubería de acero negro estirado, sin soldadura, calidad UNE 19040 de 60,3 mm de diám. exterior (2") y 3,65 mm de espesor, para gas ciudad, recibida a la fábrica y pintada con minio plomo, incluso p.p. de uniones, pasamuros y grapas de fijación; construida según reglamentación para instalaciones de gas y normas de la compañía suministradora. Medida la longitud ejecutada.

| Código | Ud | Descripción | Rendimiento | Precio | Importe |
|---|---|---|---|---|---|
| TO01900 | h | OF. 1ª FONTANERO | 0.3 | 19.85 | 5.96 |
| IC68400 | m | TUBO ACERO NEGRO SIN SOLD. UNE 19040 60,3x3,65 mm DIÁM. x ESP. | 1.01 | 7.01 | 7.08 |
| WW00300 | u | MATERIAL COMPLEMENTARIO O PZAS. ESPECIALES | 7 | 0.55 | 3.85 |
| WW00400 | u | PEQUEÑO MATERIAL | 1 | 0.3 | 0.30 |
|  |  | Total |  |  | 17.19 |

**08LCC00252** m CANALIZACIÓN VISTA AC. NEGRO ESTIRADO DIÁM. 21/2"
Precio: 19.66
Canalización vista, realizada con tubería de acero negro estirado, sin soldadura, calidad UNE 19040 de 76,1 mm diám. exterior (2 1/2") y 3,65 mm de espesor, para gas ciudad, recibida a la fábrica y pintada con mínimo plomo, incluso p.p. uniones, pasamuros y grapas de fijación; construida según reglamentación para instalaciones de gas y normas de la compañía suministradora. Medida la longitud ejecutada.

| Código | Ud | Descripción | Rendimiento | Precio | Importe |
|---|---|---|---|---|---|
| TO01900 | h | OF. 1ª FONTANERO | 0.3 | 19.85 | 5.96 |
| IC68500 | m | TUBO ACERO NEGRO SIN SOLD. UNE 19040 76,1x3,65 mm DIÁM. x ESP. | 1.01 | 8.37 | 8.45 |
| WW00300 | u | MATERIAL COMPLEMENTARIO O PZAS. ESPECIALES | 9 | 0.55 | 4.95 |
| WW00400 | u | PEQUEÑO MATERIAL | 1 | 0.3 | 0.30 |
|  |  | Total |  |  | 19.66 |

**08LCC00253** m CANALIZACIÓN VISTA AC. NEGRO ESTIRADO DIÁM. 3"
Precio: 25.4
Canalización vista, realizada con tubería de acero negro estirado, sin soldadura, calidad UNE 19040 de 88,9 mm diám. exterior (3") y 4,05 mm de espesor, para gas ciudad, recibida a la fábrica y pintada con minio plomo, incluso p.p. uniones, pasamuros y grapas de fijación; construida según reglamentación para instalaciones de gas y normas de la compañía suministradora. Medida la longitud ejecutada.

| Código | Ud | Descripción | Rendimiento | Precio | Importe |
|---|---|---|---|---|---|
| TO01900 | h | OF. 1ª FONTANERO | 0.35 | 19.85 | 6.95 |
| IC68600 | m | TUBO ACERO NEGRO SIN SOLD. UNE 19040 88,9x4,05 mm DIÁM. x ESP. | 1.01 | 12.23 | 12.35 |
| WW00300 | u | MATERIAL COMPLEMENTARIO O PZAS. ESPECIALES | 10 | 0.55 | 5.50 |
| WW00400 | u | PEQUEÑO MATERIAL | 2 | 0.3 | 0.60 |
|  |  | Total |  |  | 25.4 |

**08LCC00501** u LLAVE DE PASO PARA GAS CIUDAD
Precio: 12.82
Llave de paso para gas ciudad roscada o soldada al tubo, incluso racores de unión y grapas de fijación; construida según reglamentación para instalaciones de gas y normas de la compañía suministradora. Medida la unidad completa instalada.

| Código | Ud | Descripción | Rendimiento | Precio | Importe |
|---|---|---|---|---|---|
| TO01900 | h | OF. 1ª FONTANERO | 0.3 | 19.85 | 5.96 |
| IG01900 | u | LLAVE PASO GAS CIUDAD | 1 | 6.01 | 6.01 |
| WW00300 | u | MATERIAL COMPLEMENTARIO O PZAS. ESPECIALES | 1 | 0.55 | 0.55 |
| WW00400 | u | PEQUEÑO MATERIAL | 1 | 0.3 | 0.30 |
|  |  | Total |  |  | 12.82 |

**08LCC00505** u LLAVE DE CIERRE PARA GAS CIUDAD, DE 20 mm (3/4")
Precio: 17.82
Llave de cierre para gas ciudad, tipo macho con bloqueo de cierre conico, de 20 mm (3/4"), roscar, construida en latón, incluso racores de unión y montaje, construida según reglamentación para instalaciones de gas y normas de la compañía suministradora. Medida la cantidad ejecutada.

| Código | Ud | Descripción | Rendimiento | Precio | Importe |
|---|---|---|---|---|---|
| TO01400 | h | OF. 1ª CALEFACTOR O MECÁNICO | 0.5 | 19.85 | 9.93 |
| IG01100 | u | LLAVE DE CIERRE DE MACHO CÓNICO, 20 mm LATÓN | 1 | 5.09 | 5.09 |
| WW00300 | u | MATERIAL COMPLEMENTARIO O PZAS. ESPECIALES | 4 | 0.55 | 2.20 |
| WW00400 | u | PEQUEÑO MATERIAL | 2 | 0.3 | 0.60 |
|  |  | Total |  |  | 17.82 |

**08LCC00506** u LLAVE DE CIERRE PARA GAS CIUDAD, DE 25 mm (1")
Precio: 20.62
Llave de cierre para gas ciudad, tipo macho con bloqueo de cierre conico, de 25 mm (1"), roscar, construida en latón, incluso racores de unión y montaje, construida según reglamentación para instalaciones de gas y normas de la compañía suministradora. Medida la cantidad ejecutada.

| Código | Ud | Descripción | Rendimiento | Precio | Importe |
|---|---|---|---|---|---|
| TO01400 | h | OF. 1ª CALEFACTOR O MECÁNICO | 0.5 | 19.85 | 9.93 |
| IG01200 | u | LLAVE DE CIERRE DE MACHO CÓNICO, 25 mm LATÓN | 1 | 7.89 | 7.89 |
| WW00300 | u | MATERIAL COMPLEMENTARIO O PZAS. ESPECIALES | 4 | 0.55 | 2.20 |
| WW00400 | u | PEQUEÑO MATERIAL | 2 | 0.3 | 0.60 |
|  |  | Total |  |  | 20.62 |

**08LCC00509** u LLAVE DE CIERRE PARA GAS CIUDAD, DE 50 mm (2")
Precio: 59.05
Llave de cierre para gas ciudad, tipo macho con bloqueo de cierre conico, de 50 mm (2"), roscar construida en latón, incluso racores de unión y montaje, construida según reglamentación para instalaciones de gas y normas de la compañía suministradora. Medida la cantidad ejecutada.

| Código | Ud | Descripción | Rendimiento | Precio | Importe |
|---|---|---|---|---|---|
| TO01400 | h | OF. 1ª CALEFACTOR O MECÁNICO | 0.5 | 19.85 | 9.93 |
| IG01500 | u | LLAVE DE CIERRE DE MACHO CÓNICO, 50 mm LATÓN | 1 | 45.22 | 45.22 |
| WW00300 | u | MATERIAL COMPLEMENTARIO O PZAS. ESPECIALES | 6 | 0.55 | 3.30 |
| WW00400 | u | PEQUEÑO MATERIAL | 2 | 0.3 | 0.60 |
|  |  | Total |  |  | 59.05 |

###### 08LCW Varios (06/01/2008)

##### 08LF Fuel-oil (06/01/2008)

###### 08LFF Fué-oil (06/01/2008)

###### 08LFW Varios (06/01/2008)

##### 08LG Gasóleo (06/01/2008)

###### 08LGG Gasóleo

**08LGG00001** u DEPÓSITO ENTERRADO PARA GASÓLEO "C" DE 10000 l
Precio: 2599.49
Deposito enterrado para gasoleo "C" de 10000 l, formado por boca de carga, tapa, depósito, sistema de ventilación y accesorios, incluso p.p. de ayudas de albañilería; construido según reglamentación para instalaciones de gas y normas de la compañía suministradora. Medida la cantidad ejecutada.

| Código | Ud | Descripción | Rendimiento | Precio | Importe |
|---|---|---|---|---|---|
| ATC00100 | h | CUADRILLA ALBAÑILERÍA, FORMADA POR OFICIAL 1ª Y PEÓN ESP. | 1.3 | 38.75 | 50.38 |
| TO01900 | h | OF. 1ª FONTANERO | 7 | 19.85 | 138.95 |
| IG00200 | u | BOBINA DE CARGA DE 3" | 1 | 18.17 | 18.17 |
| IG00300 | u | BOCA DE CARGA DE 3" | 1 | 24.05 | 24.05 |
| IG00600 | u | CORTAFUEGOS PARA VENTILACION DIÁM. 1 1/2" | 1 | 3.05 | 3.05 |
| IG03900 | u | TANQUE GASÓLEO C 10000 l TAPA REGISTRO Y TOMA | 1 | 2306.8 | 2306.80 |
| IG04700 | u | VARILLA CALIBRADA PARA SONDEO | 1 | 44.09 | 44.09 |
| WW00300 | u | MATERIAL COMPLEMENTARIO O PZAS. ESPECIALES | 20 | 0.55 | 11.00 |
| WW00400 | u | PEQUEÑO MATERIAL | 10 | 0.3 | 3.00 |
|  |  | Total |  |  | 2599.49 |

**08LGG00002** u GRUPO DE PRESIÓN PARA GASÓLEO "C"
Precio: 876.18
Grupo de presión para gasoleo "C" formado por armario metálico, bomba de presión, vacuómetro, filtro monómetro, válvulas de pie de compuerta de retención, limitadora de presión y de aguja, incluso p.p. de ayudas de albañilería; construido según reglamentación para instalaciones de gas y normas de la compañía suministradora. Medida la cantidad ejecutada.

| Código | Ud | Descripción | Rendimiento | Precio | Importe |
|---|---|---|---|---|---|
| ATC00100 | h | CUADRILLA ALBAÑILERÍA, FORMADA POR OFICIAL 1ª Y PEÓN ESP. | 0.43 | 38.75 | 16.66 |
| TO01900 | h | OF. 1ª FONTANERO | 8 | 19.85 | 158.80 |
| IG00100 | u | ARMARIO METÁLICO PARA UN CONTADOR G-4 | 1 | 80.62 | 80.62 |
| IG00400 | u | BOMBA DE PRESIÓN PARA GASOLEO C.DE 45 m.c.a. 500 l | 1 | 193.75 | 193.75 |
| IG04400 | u | VÁLVULA DE COMPUERTA | 2 | 103.96 | 207.92 |
| IG04500 | u | VÁLVULA DE RETENCIÓN | 1 | 8.82 | 8.82 |
| IG04600 | u | VÁLVULA LIMITADORA DE PRESIÓN Y VÁLV. AGUJA | 1 | 199.86 | 199.86 |
| WW00300 | u | MATERIAL COMPLEMENTARIO O PZAS. ESPECIALES | 15 | 0.55 | 8.25 |
| WW00400 | u | PEQUEÑO MATERIAL | 5 | 0.3 | 1.50 |
|  |  | Total |  |  | 876.18 |

###### 08LGW Varios (06/01/2008)

##### 08LP Propano (06/01/2008)

###### 08LPP Propano

**08LPP00003** m CANALIZACIÓN DE ACERO GALVANIZADO DE 50 mm
Precio: 53.99
Canalización de acero galvanizado de 50 mm de diámetro nominal, colocada sobre lecho de arena de río de 15 cm de espesor en zanja de 0,70x1,10 m de sección, incluso p.p. de piezas especiales; construida según reglamentación para instalaciones de gas y normas de la compañía suministradora. Medida la longitud ejecutada.

| Código | Ud | Descripción | Rendimiento | Precio | Importe |
|---|---|---|---|---|---|
| ATC00100 | h | CUADRILLA ALBAÑILERÍA, FORMADA POR OFICIAL 1ª Y PEÓN ESP. | 0.82 | 38.75 | 31.78 |
| TO01900 | h | OF. 1ª FONTANERO | 0.25 | 19.85 | 4.96 |
| AA00300 | m3 | ARENA GRUESA | 0.105 | 10.06 | 1.06 |
| IG04100 | u | TUBO DE ACERO GALVANIZADO ESTIRADO DIÁM. 50 mm | 1.01 | 15.19 | 15.34 |
| WW00300 | u | MATERIAL COMPLEMENTARIO O PZAS. ESPECIALES | 1 | 0.55 | 0.55 |
| WW00400 | u | PEQUEÑO MATERIAL | 1 | 0.3 | 0.30 |
|  |  | Total |  |  | 53.99 |

**08LPP00053** m CANALIZACIÓN VISTA AC. NEGRO ESTIRADO DIÁM. 1"
Precio: 11.26
Canalización vista, realizada con tubería de acero negro estirada, sin soldadura, calidad UNE 19040 de 33,7 mm diám. exterior (1") y 3,25 mm de espesor, para gas propano-butano, recibida a la fábrica y pintada con minio plomo, incluso p.p. de uniones, pasamuros y grapas de fijación; construida según reglamentación para instalaciones de gas y normas de la compañía suministradora. Medida la longitud ejecutada.

| Código | Ud | Descripción | Rendimiento | Precio | Importe |
|---|---|---|---|---|---|
| TO01900 | h | OF. 1ª FONTANERO | 0.25 | 19.85 | 4.96 |
| IC68100 | m | TUBO ACERO NEGRO SIN SOLD. UNE 19040 33,7x3,25 mm DIÁM. x ESP. | 1.01 | 3.76 | 3.80 |
| WW00300 | u | MATERIAL COMPLEMENTARIO O PZAS. ESPECIALES | 4 | 0.55 | 2.20 |
| WW00400 | u | PEQUEÑO MATERIAL | 1 | 0.3 | 0.30 |
|  |  | Total |  |  | 11.26 |

**08LPP00055** m CANALIZACIÓN VISTA AC. NEGRO ESTIRADO DIÁM. 1 1/2"
Precio: 15.22
Canalización vista, realizada con tubería de acero negro estirada, sin soldadura, calidad UNE 19040 de 48,3 mm diám. exterior (1 1/2") y 3,25 mm de espesor, para gas propano-butano, recibida a la fábrica y pintada con minio plomo, incluso p.p. de uniones, pasamuros y grapas de fijación; construida según reglamentación para instalaciones de gas y normas de la compañía suministradora. Medida la longitud ejecutada.

| Código | Ud | Descripción | Rendimiento | Precio | Importe |
|---|---|---|---|---|---|
| TO01900 | h | OF. 1ª FONTANERO | 0.28 | 19.85 | 5.56 |
| IC68300 | m | TUBO ACERO NEGRO SIN SOLD. UNE 19040 48,3x3,25 mm DIÁM. x ESP. | 1.01 | 6 | 6.06 |
| WW00300 | u | MATERIAL COMPLEMENTARIO O PZAS. ESPECIALES | 6 | 0.55 | 3.30 |
| WW00400 | u | PEQUEÑO MATERIAL | 1 | 0.3 | 0.30 |
|  |  | Total |  |  | 15.22 |

**08LPP00056** m CANALIZACIÓN VISTA AC. NEGRO ESTIRADO DIÁM. 2"
Precio: 17.19
Canalización vista, realizada con tubería de acero negro estirada, sin soldadura, calidad UNE 19040 de 60,3 mm diám. exterior (2") y 3,65 mm de espesor, para gas propano-butano, recibida a la fábrica y pintada con minio plomo, incluso p.p. de uniones, pasamuros y grapas de fijación; construida según reglamentación para instalaciones de gas y normas de la compañía suministradora. Medida la longitud ejecutada.

| Código | Ud | Descripción | Rendimiento | Precio | Importe |
|---|---|---|---|---|---|
| TO01900 | h | OF. 1ª FONTANERO | 0.3 | 19.85 | 5.96 |
| IC68400 | m | TUBO ACERO NEGRO SIN SOLD. UNE 19040 60,3x3,65 mm DIÁM. x ESP. | 1.01 | 7.01 | 7.08 |
| WW00300 | u | MATERIAL COMPLEMENTARIO O PZAS. ESPECIALES | 7 | 0.55 | 3.85 |
| WW00400 | u | PEQUEÑO MATERIAL | 1 | 0.3 | 0.30 |
|  |  | Total |  |  | 17.19 |

**08LPP00057** m CANALIZACIÓN VISTA AC. NEGRO ESTIRADO DIÁM. 2 1/2"
Precio: 19.66
Canalización vista, realizada con tubería de acero negro estirada, sin soldadura, calidad UNE 19040 de 76,1 mm diám. exterior (2 1/2") y 3,65 mm de espesor, para gas propano-butano, recibida a la fábrica y pintada con minio plomo, incluso p.p. uniones, pasamuros y grapas de fijación; construida según reglamentación para instalaciones de gas y normas de la compañía suministradora. Medida la longitud ejecutada.

| Código | Ud | Descripción | Rendimiento | Precio | Importe |
|---|---|---|---|---|---|
| TO01900 | h | OF. 1ª FONTANERO | 0.3 | 19.85 | 5.96 |
| IC68500 | m | TUBO ACERO NEGRO SIN SOLD. UNE 19040 76,1x3,65 mm DIÁM. x ESP. | 1.01 | 8.37 | 8.45 |
| WW00300 | u | MATERIAL COMPLEMENTARIO O PZAS. ESPECIALES | 9 | 0.55 | 4.95 |
| WW00400 | u | PEQUEÑO MATERIAL | 1 | 0.3 | 0.30 |
|  |  | Total |  |  | 19.66 |

**08LPP00058** m CANALIZACIÓN VISTA AC. NEGRO ESTIRADO DIÁM. 3"
Precio: 25.4
Canalización vista, realizada con tubería de acero negro estirada, sin soldadura, calidad UNE 19040 de 88.9 mm diám. exterior (3") y 4,05 mm de espesor, para gas propano-butano, recibida a la fábrica y pintada con minio plomo, incluso p.p. uniones, pasamuros y grapas de fijación; construida según reglamentación para instalaciones de gas y normas de la compañía suministradora. Medida la longitud ejecutada.

| Código | Ud | Descripción | Rendimiento | Precio | Importe |
|---|---|---|---|---|---|
| TO01900 | h | OF. 1ª FONTANERO | 0.35 | 19.85 | 6.95 |
| IC68600 | m | TUBO ACERO NEGRO SIN SOLD. UNE 19040 88,9x4,05 mm DIÁM. x ESP. | 1.01 | 12.23 | 12.35 |
| WW00300 | u | MATERIAL COMPLEMENTARIO O PZAS. ESPECIALES | 10 | 0.55 | 5.50 |
| WW00400 | u | PEQUEÑO MATERIAL | 2 | 0.3 | 0.60 |
|  |  | Total |  |  | 25.4 |

**08LPP00101** u REGULADOR BAJA PRESIÓN APARATOS PROPANO, 1/2"
Precio: 24.36
Regulador de baja presión, para aparatos utilizadores de propano de 1/2", homologado y pintado; construido según reglamentación para instalaciones de gas y normas de la compañía suministradora. Medida la cantidad ejecutada.

| Código | Ud | Descripción | Rendimiento | Precio | Importe |
|---|---|---|---|---|---|
| TO01400 | h | OF. 1ª CALEFACTOR O MECÁNICO | 0.5 | 19.85 | 9.93 |
| IG03300 | u | REGULADOR BAJA PRESIÓN PROPANO 1/2" | 1 | 13.83 | 13.83 |
| WW00400 | u | PEQUEÑO MATERIAL | 2 | 0.3 | 0.60 |
|  |  | Total |  |  | 24.36 |

**08LPP00102** u REGULADOR BAJA PRESIÓN GAS SAL. FIJA 37 gr/cm2 3/8"
Precio: 28.1
Regulador de baja presión para gas, salida fija a 37 gr/cm2 a 10 mm (3/8"), rosca, para un caudal de 6 a 10 kg/h, conválvula de seguridad incorporada, homologado, incluso montaje y pequeño material; construido según reglamentación para instalaciones de gas y normas de la compañía suministradora. Medida la cantidad ejecutada.

| Código | Ud | Descripción | Rendimiento | Precio | Importe |
|---|---|---|---|---|---|
| TO01400 | h | OF. 1ª CALEFACTOR O MECÁNICO | 0.5 | 19.85 | 9.93 |
| IG03500 | u | REGULADOR SALIDA FIJA 37 gr/cm2 10 mm CON VÁLV. SEGURIDAD | 1 | 15.92 | 15.92 |
| WW00300 | u | MATERIAL COMPLEMENTARIO O PZAS. ESPECIALES | 3 | 0.55 | 1.65 |
| WW00400 | u | PEQUEÑO MATERIAL | 2 | 0.3 | 0.60 |
|  |  | Total |  |  | 28.1 |

**08LPP00104** u REGULADOR BAJA PRESIÓN GAS SAL. FIJA 50 gr/cm2 1/2"
Precio: 33.61
Regulador de baja presión para gas, salida fija a 50 gr/cm2 a 15 mm (1/2"), rosca, para un caudal de 10 a 14 kg/h, conválvula de seguridad incorporada, homologado, incluso montaje y pequeño material; construido según reglamentación para instalaciones de gas y normas de la compañía suministradora. Medida la cantidad ejecutada.

| Código | Ud | Descripción | Rendimiento | Precio | Importe |
|---|---|---|---|---|---|
| TO01400 | h | OF. 1ª CALEFACTOR O MECÁNICO | 0.5 | 19.85 | 9.93 |
| IG03800 | u | REGULADOR SALIDA FIJA 50 gr/cm2 15 mm CON VÁLV. SEGURIDAD | 1 | 21.43 | 21.43 |
| WW00300 | u | MATERIAL COMPLEMENTARIO O PZAS. ESPECIALES | 3 | 0.55 | 1.65 |
| WW00400 | u | PEQUEÑO MATERIAL | 2 | 0.3 | 0.60 |
|  |  | Total |  |  | 33.61 |

**08LPP00105** u REGULADOR BAJA PRESIÓN GAS, 3/4"
Precio: 102.15
Regulador de baja presión para gas, conexiones a 20 mm (3/4"), a rosca, presión de salida 5-100 mbar, con filtro incorporado, construido con cuerpo de fundición de hierro y organos de latón y acero inoxidable, homologado, incluso montaje y pequeño material; construido según reglamentación para instalaciones de gas y normas de la compañía suministradora. Medida la cantidad ejecutada.

| Código | Ud | Descripción | Rendimiento | Precio | Importe |
|---|---|---|---|---|---|
| TO01400 | h | OF. 1ª CALEFACTOR O MECÁNICO | 0.8 | 19.85 | 15.88 |
| IG02100 | u | REGUL. BAJA PRES. GAS, 20 mm SALID. 5-100 mbar | 1 | 82.92 | 82.92 |
| WW00300 | u | MATERIAL COMPLEMENTARIO O PZAS. ESPECIALES | 5 | 0.55 | 2.75 |
| WW00400 | u | PEQUEÑO MATERIAL | 2 | 0.3 | 0.60 |
|  |  | Total |  |  | 102.15 |

**08LPP00106** u REGULADOR BAJA PRESIÓN GAS, 3/4", BLOQUEO MÁX.
Precio: 123.94
Regulador de baja presión para gas, con seguridad de bloqueo por máxima, conexiones a 20 mm (3/4"), a rosca, presión de salida 5 a 100 mbar, con filtro incorporado, construido con cuerpo de fundición de hierro y organos de latón y acero inoxidable, homologado, incluso montaje y pequeño material; construido según reglamentación para instalaciones de gas y normas de la compañía suministradora. Medida la cantidad ejecutada.

| Código | Ud | Descripción | Rendimiento | Precio | Importe |
|---|---|---|---|---|---|
| TO01400 | h | OF. 1ª CALEFACTOR O MECÁNICO | 0.8 | 19.85 | 15.88 |
| IG02300 | u | REGUL. BAJA PRES. GAS, 20 mm SALID. 5-100 mbar SEG. BLOQUEO MÁX. | 1 | 104.71 | 104.71 |
| WW00300 | u | MATERIAL COMPLEMENTARIO O PZAS. ESPECIALES | 5 | 0.55 | 2.75 |
| WW00400 | u | PEQUEÑO MATERIAL | 2 | 0.3 | 0.60 |
|  |  | Total |  |  | 123.94 |

**08LPP00107** u REGULADOR BAJA PRESIÓN GAS, 3/4", BLOQUEO MÁX-MIN
Precio: 133.98
Regulador de baja presión para gas, con seguridad de bloqueo por máxima y mínima, conexiones a 20 mm (3/4"), a rosca, presión de salida de 5 a 100 mbar, con filtro incorporado, construido con cuerpo de fundición de hierro y organos de latón y acero inoxidable, homologado, incluso montaje y pequeño material; construido según reglamentación para instalaciones de gas y normas de la compañía suministradora. Medida la cantidad ejecutada.

| Código | Ud | Descripción | Rendimiento | Precio | Importe |
|---|---|---|---|---|---|
| TO01400 | h | OF. 1ª CALEFACTOR O MECÁNICO | 0.8 | 19.85 | 15.88 |
| IG02200 | u | REGUL. BAJA PRES. GAS, 20 mm SALID. 5-100 mbar BLOQUEO MÁX-MÍN. | 1 | 114.75 | 114.75 |
| WW00300 | u | MATERIAL COMPLEMENTARIO O PZAS. ESPECIALES | 5 | 0.55 | 2.75 |
| WW00400 | u | PEQUEÑO MATERIAL | 2 | 0.3 | 0.60 |
|  |  | Total |  |  | 133.98 |

**08LPP00108** u REGULADOR BAJA PRESIÓN , 1"
Precio: 145.1
Regulador de baja presión para gas, conexiones a 25 mm (1"), a rosca, presión de salida 5 a 150 mbar, con filtro incorporado, construido con cuerpo de fundición de hierro y organos de latón y acero inoxidable, homologado, incluso montaje y pequeño material; construido según reglamentación para instalaciones de gas y normas de la compañía suministradora. Medida la cantidad ejecutada.

| Código | Ud | Descripción | Rendimiento | Precio | Importe |
|---|---|---|---|---|---|
| TO01400 | h | OF. 1ª CALEFACTOR O MECÁNICO | 1 | 19.85 | 19.85 |
| IG02400 | u | REGUL. BAJA PRES. GAS, 25 mm SALID. 5-150 mbar | 1 | 121.35 | 121.35 |
| WW00300 | u | MATERIAL COMPLEMENTARIO O PZAS. ESPECIALES | 6 | 0.55 | 3.30 |
| WW00400 | u | PEQUEÑO MATERIAL | 2 | 0.3 | 0.60 |
|  |  | Total |  |  | 145.1 |

**08LPP00109** u REGULADOR BAJA PRESIÓN GAS, 1", BLOQUEO MÁX.
Precio: 174.08
Regulador de baja presión para gas, con seguridad de bloqueo por máxima, conexiones a 25 mm (1"), a rosca, presión de salida 5 a 150 mbar, con filtro incorporado; construido con cuerpo de fundición de hierro y organos de latón y acero inoxidable, homologado, incluso montaje y pequeño material; construido según reglamentación para instalaciones de gas y normas de la compañía suministradora. Medida la cantidad ejecutada.

| Código | Ud | Descripción | Rendimiento | Precio | Importe |
|---|---|---|---|---|---|
| TO01400 | h | OF. 1ª CALEFACTOR O MECÁNICO | 1 | 19.85 | 19.85 |
| IG02600 | u | REGUL. BAJA PRES. GAS, 25 mm SALID. 5-150 mbar SEG.BLOQUEO MÁX. | 1 | 150.33 | 150.33 |
| WW00300 | u | MATERIAL COMPLEMENTARIO O PZAS. ESPECIALES | 6 | 0.55 | 3.30 |
| WW00400 | u | PEQUEÑO MATERIAL | 2 | 0.3 | 0.60 |
|  |  | Total |  |  | 174.08 |

**08LPP00111** u REGULADOR BAJA PRESIÓN GAS, 1"-1 1/2"
Precio: 346.31
Regulador de baja presión para gas, conexiones a 25-40 mm (1"-1 1/2"), a rosca, presión de salida 5 a 150 mbar, con filtro incorporado, construido con cuerpo de fundición de hierro y organos de latón y acero inoxidable, homologado, incluso montaje y pequeño material; construido según reglamentación para instalaciones de gas y normas de la compañía suministradora. Medida la cantidad ejecutada.

| Código | Ud | Descripción | Rendimiento | Precio | Importe |
|---|---|---|---|---|---|
| TO01400 | h | OF. 1ª CALEFACTOR O MECÁNICO | 1 | 19.85 | 19.85 |
| IG02700 | u | REGUL. BAJA PRES. GAS, 40 mm SALID. 5-150 mbar | 1 | 322.01 | 322.01 |
| WW00300 | u | MATERIAL COMPLEMENTARIO O PZAS. ESPECIALES | 7 | 0.55 | 3.85 |
| WW00400 | u | PEQUEÑO MATERIAL | 2 | 0.3 | 0.60 |
|  |  | Total |  |  | 346.31 |

**08LPP00201** u DISTRIBUIDOR GAS PROPANO CÓN TUBO DE ACERO
Precio: 31.31
Distribuidor de gas propano construido de tubo de acero s/s DIN 2.440 1" l. 40 cm con una toma de entrada y cuadro de salida de 1/2", homologado y pintado; construido según reglamentación para instalaciones de gas y normas de la compañía suministradora. Medida la cantidad ejecutada.

| Código | Ud | Descripción | Rendimiento | Precio | Importe |
|---|---|---|---|---|---|
| TO01400 | h | OF. 1ª CALEFACTOR O MECÁNICO | 0.7 | 19.85 | 13.90 |
| IG00700 | u | DISTRIBUIDOR PROPANO DIM. 1,1+4 TOMAS 1/2" | 1 | 16.81 | 16.81 |
| WW00400 | u | PEQUEÑO MATERIAL | 2 | 0.3 | 0.60 |
|  |  | Total |  |  | 31.31 |

**08LPP00310** u LLAVE DE CORTE DE BOLA 1" DE DIÁM.
Precio: 8.92
Llave de corte de bola para soldar, colocada en conducción de 1" de diámetro de gaspropano-butano, incluso p.p. de pequeño material; construida según reglamentación para instalaciones de gas y normas de la compañía suministradora Medida la cantidad ejecutada.

| Código | Ud | Descripción | Rendimiento | Precio | Importe |
|---|---|---|---|---|---|
| TO01900 | h | OF. 1ª FONTANERO | 0.25 | 19.85 | 4.96 |
| UG01200 | u | LLAVE DE CORTE DE BOLA DIÁM. 1" (22/25 mm) | 1 | 3.66 | 3.66 |
| WW00400 | u | PEQUEÑO MATERIAL | 1 | 0.3 | 0.30 |
|  |  | Total |  |  | 8.92 |

**08LPP00312** u LLAVE DE CORTE DE BOLA 1 1/2" DE DIÁM.
Precio: 15.57
Llave de corte de bola para soldar, colocada en conducción de 1 1/2" de diámetro de gaspropano-butano, incluso p.p. de pequeño material; construida según reglamentación para instalaciones de gas y normas de la compañía suministradora. Medida la cantidad ejecutada.

| Código | Ud | Descripción | Rendimiento | Precio | Importe |
|---|---|---|---|---|---|
| TO01900 | h | OF. 1ª FONTANERO | 0.28 | 19.85 | 5.56 |
| UG01400 | u | LLAVE DE CORTE DE BOLA DIÁM. 1 1/2" (36/40 mm) | 1 | 9.71 | 9.71 |
| WW00400 | u | PEQUEÑO MATERIAL | 1 | 0.3 | 0.30 |
|  |  | Total |  |  | 15.57 |

**08LPP00313** u LLAVE DE CORTE DE BOLA 2" DIÁM.
Precio: 21.32
Llave de corte de bola para soldar, colocada en conducción de 2" de diámetro de gaspropano-butano, incluso p.p. de pequeño material; construida según reglamentación para instalaciones de gas y normas de la compañía suministradora. Medida la cantidad ejecutada.

| Código | Ud | Descripción | Rendimiento | Precio | Importe |
|---|---|---|---|---|---|
| TO01900 | h | OF. 1ª FONTANERO | 0.3 | 19.85 | 5.96 |
| UG01500 | u | LLAVE DE CORTE DE BOLA DIÁM. 2" (50/60 mm) | 1 | 15.06 | 15.06 |
| WW00400 | u | PEQUEÑO MATERIAL | 1 | 0.3 | 0.30 |
|  |  | Total |  |  | 21.32 |

**08LPP00314** u LLAVE DE CORTE DE BOLA 2 1/2" DE DIÁM.
Precio: 36.8
Llave de corte de bola para soldar, colocada en conducción de 2 1/2" de diámetro de gaspropano-butano, incluso p.p. de pequeño material; construida según reglamentación para instalaciones de gas y normas de la compañía suministradora. Medida la cantidad ejecutada.

| Código | Ud | Descripción | Rendimiento | Precio | Importe |
|---|---|---|---|---|---|
| TO01900 | h | OF. 1ª FONTANERO | 0.3 | 19.85 | 5.96 |
| UG01600 | u | LLAVE DE CORTE DE BOLA DIÁM. 2 1/2" (65/70 mm) | 1 | 30.54 | 30.54 |
| WW00400 | u | PEQUEÑO MATERIAL | 1 | 0.3 | 0.30 |
|  |  | Total |  |  | 36.8 |

**08LPP00315** u LLAVE DE CORTE DE BOLA 3" DE DIÁM.
Precio: 48.5
Llave de corte de bola para soldar, colocada en conducción de 3" de diámetro de gaspropano-butano, incluso p.p. de pequeño material: construida según reglamentación para instalaciones de gas y normas de la compañía suministradora. Medida la cantidad ejecutada.

| Código | Ud | Descripción | Rendimiento | Precio | Importe |
|---|---|---|---|---|---|
| TO01900 | h | OF. 1ª FONTANERO | 0.35 | 19.85 | 6.95 |
| UG01700 | u | LLAVE DE CORTE DE BOLA DIÁM. 3" (75/80 mm) | 1 | 41.25 | 41.25 |
| WW00400 | u | PEQUEÑO MATERIAL | 1 | 0.3 | 0.30 |
|  |  | Total |  |  | 48.5 |

**08LPP00815** u DEPÓSITO ENTERRADO PARA PROPANO-BUTANO DE 10000 l
Precio: 7968.8
Deposito enterrado para propano-butano de 10000 l de capacidad en chapa de acero, chorreado y pintura de acabado, válvulas de llenado y válvula de seguridad de 1" de diámetro válvula de purga en 1/2" de diámetro, manómetro tipo 1 limitador de caudal y de presión, regulador de presión, medidor de nivel con indicador de punto alto, incluso p.p. de ayudas de albañilería; construido según reglamentación para instalaciones de gas y normas de la compañía suministradora. Medida la cantidad ejecutada.

| Código | Ud | Descripción | Rendimiento | Precio | Importe |
|---|---|---|---|---|---|
| ATC00100 | h | CUADRILLA ALBAÑILERÍA, FORMADA POR OFICIAL 1ª Y PEÓN ESP. | 3.43 | 38.75 | 132.91 |
| TO01900 | h | OF. 1ª FONTANERO | 16 | 19.85 | 317.60 |
| IG03300 | u | REGULADOR BAJA PRESIÓN PROPANO 1/2" | 1 | 13.83 | 13.83 |
| UG00200 | u | DEPÓSITO PROP-BUT. RED PROT. CATOD. 10000 l CHAPA DE ACERO | 1 | 7216.58 | 7216.58 |
| UG00400 | u | LIMITADOR DE CAUDAL | 1 | 92.44 | 92.44 |
| UG00500 | u | LIMITADOR DE PRESIÓN | 1 | 31.59 | 31.59 |
| UG02000 | u | MANÓMETRO TIPO 1 | 1 | 12.8 | 12.80 |
| UG02100 | u | MEDIDOR DE NIVEL CON INDICADOR DE PUNTO | 1 | 41.18 | 41.18 |
| UG02300 | u | VÁLVULA DE PURGA DE DEPÓSITO DE PROPANO-BUTANO DE 1/2" | 1 | 24.14 | 24.14 |
| UG02400 | u | VÁLVULA DE SEGURIDAD DE DEPÓSITO PROPANO-BUTANO 1" | 1 | 32.13 | 32.13 |
| UG02500 | u | VÁLVULA PARA LLENADO DE DEPÓSITO DE PROPANO-BUTANO 1" | 1 | 36.6 | 36.60 |
| WW00300 | u | MATERIAL COMPLEMENTARIO O PZAS. ESPECIALES | 20 | 0.55 | 11.00 |
| WW00400 | u | PEQUEÑO MATERIAL | 20 | 0.3 | 6.00 |
|  |  | Total |  |  | 7968.8 |

**08LPP00835** u DEPÓSITO ENTERRADO PARA PROPANO-BUTANO DE 15000 l
Precio: 12307.06
Deposito enterrado para propano-butano de 15000 l de capacidad en chapa de acero, chorreado y pintura de acabado, válvulas de llenado y válvula de seguridad de 1" de diámetro válvula de purga de 1/2" de diámetro, manómetro tipo 1 limitador de caudal y de presión, regulador de presión, medidor de nivel con indicador de punto alto, red de protección catódica con ánodos de magnesio e hilo de cobre, incluso p.p. de ayudas de albañilería; construido según reglamentación para instalaciones de gas y normas de la compañía suministradora. Medida la cantidad ejecutada.

| Código | Ud | Descripción | Rendimiento | Precio | Importe |
|---|---|---|---|---|---|
| ATC00100 | h | CUADRILLA ALBAÑILERÍA, FORMADA POR OFICIAL 1ª Y PEÓN ESP. | 4.29 | 38.75 | 166.24 |
| TO01900 | h | OF. 1ª FONTANERO | 18 | 19.85 | 357.30 |
| IG03300 | u | REGULADOR BAJA PRESIÓN PROPANO 1/2" | 1 | 13.83 | 13.83 |
| UG00300 | u | DEPÓSITO PROP-BUT. 15000 l CHAPA DE ACERO | 1 | 10662.35 | 10662.35 |
| UG00400 | u | LIMITADOR DE CAUDAL | 1 | 92.44 | 92.44 |
| UG00500 | u | LIMITADOR DE PRESIÓN | 1 | 31.59 | 31.59 |
| UG02000 | u | MANÓMETRO TIPO 1 | 1 | 12.8 | 12.80 |
| UG02100 | u | MEDIDOR DE NIVEL CON INDICADOR DE PUNTO | 1 | 41.18 | 41.18 |
| UG02200 | u | PROTECCIÓN CON ÁNODOS DE MAGNESIO E HILO DE COBRE | 1 | 819.46 | 819.46 |
| UG02300 | u | VÁLVULA DE PURGA DE DEPÓSITO DE PROPANO-BUTANO DE 1/2" | 1 | 24.14 | 24.14 |
| UG02400 | u | VÁLVULA DE SEGURIDAD DE DEPÓSITO PROPANO-BUTANO 1" | 1 | 32.13 | 32.13 |
| UG02500 | u | VÁLVULA PARA LLENADO DE DEPÓSITO DE PROPANO-BUTANO 1" | 1 | 36.6 | 36.60 |
| WW00300 | u | MATERIAL COMPLEMENTARIO O PZAS. ESPECIALES | 20 | 0.55 | 11.00 |
| WW00400 | u | PEQUEÑO MATERIAL | 20 | 0.3 | 6.00 |
|  |  | Total |  |  | 12307.06 |

###### 08LPW Varios (06/01/2008)

##### 08LW Varios (06/01/2008)

###### 08LWW Varios (06/01/2008)

##### 08LN Gas Natural (02/03/2016)

###### 08LNA Acometida

**08LNA00000** u ACOMETIDA DE GAS NATURAL
Precio: 5500
Acometida a red de gas natural para edificio, realizada según normas de la compañía suministradora. Medida la cantidad ejecutada.

| Código | Ud | Descripción | Rendimiento | Precio | Importe |
|---|---|---|---|---|---|
| IG00001 | u | ACOMETIDA DE GAS NATURAL S/NORMAS | 1 | 5500 | 5500.00 |
|  |  | Total |  |  | 5500 |

**08LNA00001** u TALLO POLIET. 1" ACOMETIDA GAS NATURAL
Precio: 114.53
Tallo de polietileno 1" para conexión de gas natural a armario contador, incluso vaina de acero inoxidable con tapón de protección. Colocado según normas de la compañía suministradora. Medida la cantidad ejecutada.

| Código | Ud | Descripción | Rendimiento | Precio | Importe |
|---|---|---|---|---|---|
| TP00100 | h | PEÓN ESPECIAL | 0.44 | 18.9 | 8.32 |
| TO00100 | h | OF. 1ª ALBAÑILERÍA | 0.15 | 19.85 | 2.98 |
| TO01400 | h | OF. 1ª CALEFACTOR O MECÁNICO | 1.5 | 19.85 | 29.78 |
| IG00005 | u | TALLO POLIET. 1" CON VAINA | 1 | 66.45 | 66.45 |
| WW00400 | u | PEQUEÑO MATERIAL | 5 | 0.3 | 1.50 |
| WW00300 | u | MATERIAL COMPLEMENTARIO O PZAS. ESPECIALES | 10 | 0.55 | 5.50 |
|  |  | Total |  |  | 114.53 |

**08LNA00002** u TALLO POLIET. 2" ACOMETIDA GAS NATURAL
Precio: 191.3
Tallo de polietileno 2" para conexión de gas natural a armario contador, incluso vaina de acero inoxidable con tapón de protección. Colocado según normas de la compañía suministradora. Medida la cantidad ejecutada.

| Código | Ud | Descripción | Rendimiento | Precio | Importe |
|---|---|---|---|---|---|
| TP00100 | h | PEÓN ESPECIAL | 0.44 | 18.9 | 8.32 |
| TO00100 | h | OF. 1ª ALBAÑILERÍA | 0.15 | 19.85 | 2.98 |
| TO01400 | h | OF. 1ª CALEFACTOR O MECÁNICO | 2 | 19.85 | 39.70 |
| IG00006 | u | TALLO POLIET. 2" CON VAINA | 1 | 130.55 | 130.55 |
| WW00300 | u | MATERIAL COMPLEMENTARIO O PZAS. ESPECIALES | 15 | 0.55 | 8.25 |
| WW00400 | u | PEQUEÑO MATERIAL | 5 | 0.3 | 1.50 |
|  |  | Total |  |  | 191.3 |

**08LNA00005** u ARMARIO REGULACIÓN CONTADOR G4 GAS NATURAL
Precio: 118.18
Armario metálico para regulación de suministro de gas natural a baja presión, para contador tipo G-4, de dimensiones aproximadas 400x300x200mm y puerta metálica con llave. Colocado según normativa de la empresa suministradora. Medida la cantidad ejecutada.

| Código | Ud | Descripción | Rendimiento | Precio | Importe |
|---|---|---|---|---|---|
| TP00100 | h | PEÓN ESPECIAL | 0.25 | 18.9 | 4.73 |
| TO00100 | h | OF. 1ª ALBAÑILERÍA | 1.5 | 19.85 | 29.78 |
| IG00100 | u | ARMARIO METÁLICO PARA UN CONTADOR G-4 | 1 | 80.62 | 80.62 |
| WW00300 | u | MATERIAL COMPLEMENTARIO O PZAS. ESPECIALES | 5 | 0.55 | 2.75 |
| WW00400 | u | PEQUEÑO MATERIAL | 1 | 0.3 | 0.30 |
|  |  | Total |  |  | 118.18 |

**08LNA00006** u ARMARIO REGULACIÓN CONTADOR G16 GAS NATURAL
Precio: 348.13
Armario metálico para regulación de suministro de gas natural a baja presión, para contador tipo G-16, de dimensiones aproximadas 800x600x300mm y puerta metálica con llave. Colocado según normativa de la empresa suministradora. Medida la cantidad ejecutada.

| Código | Ud | Descripción | Rendimiento | Precio | Importe |
|---|---|---|---|---|---|
| TP00100 | h | PEÓN ESPECIAL | 0.55 | 18.9 | 10.40 |
| TO00100 | h | OF. 1ª ALBAÑILERÍA | 2.15 | 19.85 | 42.68 |
| IG00101 | u | ARMARIO METÁLICO PARA CONTADOR G-16 | 1 | 292 | 292.00 |
| WW00300 | u | MATERIAL COMPLEMENTARIO O PZAS. ESPECIALES | 5 | 0.55 | 2.75 |
| WW00400 | u | PEQUEÑO MATERIAL | 1 | 0.3 | 0.30 |
|  |  | Total |  |  | 348.13 |

**08LNA00010** u BATERIA PARA 4 CONTADORES DE GAS NATURAL
Precio: 477.78
Batería de cobre para 4 contadores tipo G-4 para suministro en baja presión, de dimensiones aproximadas 1960x700mm, incluso juegos de llave, conexiones, garras de sujeción a paramentos, placas de identificación y p.p. de pequeño material, conexiones y ayudas de albañilería; construido según normas de la compañía suministradora. Medida la cantidad ejecutada.

| Código | Ud | Descripción | Rendimiento | Precio | Importe |
|---|---|---|---|---|---|
| TO01400 | h | OF. 1ª CALEFACTOR O MECÁNICO | 4 | 19.85 | 79.40 |
| TP00100 | h | PEÓN ESPECIAL | 2 | 18.9 | 37.80 |
| IG00110 | u | BATERIA PARA 4 CONTADORES DE GAS NATURAL | 1 | 354.98 | 354.98 |
| WW00300 | u | MATERIAL COMPLEMENTARIO O PZAS. ESPECIALES | 8 | 0.55 | 4.40 |
| WW00400 | u | PEQUEÑO MATERIAL | 4 | 0.3 | 1.20 |
|  |  | Total |  |  | 477.78 |

**08LNA00015** u BATERIA PARA 10 CONTADORES DE GAS NATURAL
Precio: 921.17
Batería de cobre para 10 contadores tipo G-4 para suministro en baja presión, de dimensiones aproximadas 1960x700mm, incluso juegos de llave, conexiones, garras de sujeción a paramentos, placas de identificación y p.p. de pequeño material, conexiones y ayudas de albañilería; construido según normas de la compañía suministradora. Medida la cantidad ejecutada.

| Código | Ud | Descripción | Rendimiento | Precio | Importe |
|---|---|---|---|---|---|
| TO01400 | h | OF. 1ª CALEFACTOR O MECÁNICO | 6.5 | 19.85 | 129.03 |
| TP00100 | h | PEÓN ESPECIAL | 2.35 | 18.9 | 44.42 |
| IG00120 | u | BATERIA PARA 10 CONTADORES DE GAS NATURAL | 1 | 733.72 | 733.72 |
| WW00300 | u | MATERIAL COMPLEMENTARIO O PZAS. ESPECIALES | 20 | 0.55 | 11.00 |
| WW00400 | u | PEQUEÑO MATERIAL | 10 | 0.3 | 3.00 |
|  |  | Total |  |  | 921.17 |

**08LNA00020** u BATERIA PARA 16 CONTADORES DE GAS NATURAL
Precio: 1718.19
Batería de cobre para 16 contadores tipo G-4 para suministro en baja presión, de dimensiones aproximadas 1610x1200mm, incluso juegos de llave, conexiones, garras de sujeción a paramentos, placas de identificación y p.p. de pequeño material, conexiones y ayudas de albañilería; construido según normas de la compañía suministradora. Medida la cantidad ejecutada.

| Código | Ud | Descripción | Rendimiento | Precio | Importe |
|---|---|---|---|---|---|
| TO01400 | h | OF. 1ª CALEFACTOR O MECÁNICO | 8.25 | 19.85 | 163.76 |
| TP00100 | h | PEÓN ESPECIAL | 4.125 | 18.9 | 77.96 |
| IG00130 | u | BATERIA PARA 16 CONTADORES DE GAS NATURAL | 1 | 1454.07 | 1454.07 |
| WW00300 | u | MATERIAL COMPLEMENTARIO O PZAS. ESPECIALES | 32 | 0.55 | 17.60 |
| WW00400 | u | PEQUEÑO MATERIAL | 16 | 0.3 | 4.80 |
|  |  | Total |  |  | 1718.19 |

**08LNA00030** u CONTADOR TIPO G-4 PARA SUMINISTRO DE GAS NATURAL
Precio: 80.6
Contador tipo G-4 para suministro en baja presión, de dimensiones aproximadas 225x240mm, con conexión roscada 7/8", incluso garras de sujeción a paramentos, placas de identificación y p.p. de pequeño material, conexiones y ayudas de albañilería; construido según normas de la compañía suministradora. Medida la cantidad ejecutada.

| Código | Ud | Descripción | Rendimiento | Precio | Importe |
|---|---|---|---|---|---|
| TO01400 | h | OF. 1ª CALEFACTOR O MECÁNICO | 0.75 | 19.85 | 14.89 |
| TP00100 | h | PEÓN ESPECIAL | 0.15 | 18.9 | 2.84 |
| IG00140 | u | CONTADOR TIPO G-4 PARA GAS NATURAL | 1 | 59.47 | 59.47 |
| WW00300 | u | MATERIAL COMPLEMENTARIO O PZAS. ESPECIALES | 4 | 0.55 | 2.20 |
| WW00400 | u | PEQUEÑO MATERIAL | 4 | 0.3 | 1.20 |
|  |  | Total |  |  | 80.6 |

**08LNA00035** u CONTADOR TIPO G-16 PARA SUMINISTRO DE GAS NATURAL
Precio: 329.44
Contador tipo G-16 para suministro en baja presión, de dimensiones aproximadas 362x392mm, con conexión roscada 2", incluso garras de sujeción a paramentos, placas de identificación y p.p. de pequeño material, conexiones y ayudas de albañilería; construido según normas de la compañía suministradora. Medida la cantidad ejecutada.

| Código | Ud | Descripción | Rendimiento | Precio | Importe |
|---|---|---|---|---|---|
| TO01400 | h | OF. 1ª CALEFACTOR O MECÁNICO | 1.25 | 19.85 | 24.81 |
| TP00100 | h | PEÓN ESPECIAL | 0.35 | 18.9 | 6.62 |
| IG00145 | u | CONTADOR TIPO G-16 PARA GAS NATURAL | 1 | 294.06 | 294.06 |
| WW00300 | u | MATERIAL COMPLEMENTARIO O PZAS. ESPECIALES | 5 | 0.55 | 2.75 |
| WW00400 | u | PEQUEÑO MATERIAL | 4 | 0.3 | 1.20 |
|  |  | Total |  |  | 329.44 |

###### 08LNC Canalizaciones

**08LNC00001** m CANALIZACION COBRE, SUPERFICIAL, 12mm DIÁM. PARA GAS NATURAL
Precio: 9.71
Canalización vista para gas natural, realizada con tubería de cobre, mediante soldadura fuerte por capilaridad con material de aportación de aleación de plata con un contenido no inferior al 40% de plata, calidad UNE 37141, de 12mm diám. exterior y 1mm de espesor, recibida a la fábrica y pintada, incluso p.p. de codos, uniones, pasamuros y grapas de fijación; construida según reglamentación para instalaciones de gas y normas de la compañía suministradora. Medida la longitud ejecutada.

| Código | Ud | Descripción | Rendimiento | Precio | Importe |
|---|---|---|---|---|---|
| TO01400 | h | OF. 1ª CALEFACTOR O MECÁNICO | 0.21 | 19.85 | 4.17 |
| IF27900 | m | TUBO COBRE DIÁM. 10/12 mm | 1.01 | 5.12 | 5.17 |
| WW00300 | u | MATERIAL COMPLEMENTARIO O PZAS. ESPECIALES | 0.35 | 0.55 | 0.19 |
| WW00400 | u | PEQUEÑO MATERIAL | 0.6 | 0.3 | 0.18 |
|  |  | Total |  |  | 9.71 |

**08LNC00002** m CANALIZACION COBRE, SUPERFICIAL, 15mm DIÁM. PARA GAS NATURAL
Precio: 9.88
Canalización vista para gas natural, realizada con tubería de cobre, mediante soldadura fuerte por capilaridad con material de aportación de aleación de plata con un contenido no inferior al 40% de plata, calidad UNE 37141, de 15mm diám. exterior y 1mm de espesor, recibida a la fábrica y pintada, incluso p.p. de codos, uniones, pasamuros y grapas de fijación; construida según reglamentación para instalaciones de gas y normas de la compañía suministradora. Medida la longitud ejecutada.

| Código | Ud | Descripción | Rendimiento | Precio | Importe |
|---|---|---|---|---|---|
| TO01400 | h | OF. 1ª CALEFACTOR O MECÁNICO | 0.21 | 19.85 | 4.17 |
| IF28000 | m | TUBO COBRE DIÁM. 13/15 mm | 1.01 | 5.29 | 5.34 |
| WW00300 | u | MATERIAL COMPLEMENTARIO O PZAS. ESPECIALES | 0.35 | 0.55 | 0.19 |
| WW00400 | u | PEQUEÑO MATERIAL | 0.6 | 0.3 | 0.18 |
|  |  | Total |  |  | 9.88 |

**08LNC00003** m CANALIZACION COBRE, SUPERFICIAL, 18mm DIÁM. PARA GAS NATURAL
Precio: 12.76
Canalización vista para gas natural, realizada con tubería de cobre, mediante soldadura fuerte por capilaridad con material de aportación de aleación de plata con un contenido no inferior al 40% de plata, calidad UNE 37141, de 18mm diám. exterior y 1mm de espesor, recibida a la fábrica y pintada, incluso p.p. de codos, uniones, pasamuros y grapas de fijación; construida según reglamentación para instalaciones de gas y normas de la compañía suministradora. Medida la longitud ejecutada.

| Código | Ud | Descripción | Rendimiento | Precio | Importe |
|---|---|---|---|---|---|
| TO01400 | h | OF. 1ª CALEFACTOR O MECÁNICO | 0.25 | 19.85 | 4.96 |
| IF28200 | m | TUBO COBRE DIÁM. 16/18 mm | 1.01 | 7.36 | 7.43 |
| WW00300 | u | MATERIAL COMPLEMENTARIO O PZAS. ESPECIALES | 0.35 | 0.55 | 0.19 |
| WW00400 | u | PEQUEÑO MATERIAL | 0.6 | 0.3 | 0.18 |
|  |  | Total |  |  | 12.76 |

**08LNC00004** m CANALIZACION COBRE, SUPERFICIAL, 22mm DIÁM. PARA GAS NATURAL
Precio: 13.35
Canalización vista para gas natural, realizada con tubería de cobre, mediante soldadura fuerte por capilaridad con material de aportación de aleación de plata con un contenido no inferior al 40% de plata, calidad UNE 37141, de 22mm diám. exterior y 1mm de espesor, recibida a la fábrica y pintada, incluso p.p. de codos, uniones, pasamuros y grapas de fijación; construida según reglamentación para instalaciones de gas y normas de la compañía suministradora. Medida la longitud ejecutada.

| Código | Ud | Descripción | Rendimiento | Precio | Importe |
|---|---|---|---|---|---|
| TO01400 | h | OF. 1ª CALEFACTOR O MECÁNICO | 0.25 | 19.85 | 4.96 |
| IF28300 | m | TUBO COBRE DIÁM. 20/22 mm | 1.01 | 7.94 | 8.02 |
| WW00300 | u | MATERIAL COMPLEMENTARIO O PZAS. ESPECIALES | 0.35 | 0.55 | 0.19 |
| WW00400 | u | PEQUEÑO MATERIAL | 0.6 | 0.3 | 0.18 |
|  |  | Total |  |  | 13.35 |

**08LNC00005** m CANALIZACION COBRE, SUPERFICIAL, 28mm DIÁM. PARA GAS NATURAL
Precio: 15.64
Canalización vista para gas natural, realizada con tubería de cobre, mediante soldadura fuerte por capilaridad con material de aportación de aleación de plata con un contenido no inferior al 40% de plata, calidad UNE 37141, de 28mm diám. exterior y 1mm de espesor, recibida a la fábrica y pintada, incluso p.p. de codos, uniones, pasamuros y grapas de fijación; construida según reglamentación para instalaciones de gas y normas de la compañía suministradora. Medida la longitud ejecutada.

| Código | Ud | Descripción | Rendimiento | Precio | Importe |
|---|---|---|---|---|---|
| TO01400 | h | OF. 1ª CALEFACTOR O MECÁNICO | 0.25 | 19.85 | 4.96 |
| IF28400 | m | TUBO COBRE DIÁM. 26/28 mm | 1.01 | 10.21 | 10.31 |
| WW00300 | u | MATERIAL COMPLEMENTARIO O PZAS. ESPECIALES | 0.35 | 0.55 | 0.19 |
| WW00400 | u | PEQUEÑO MATERIAL | 0.6 | 0.3 | 0.18 |
|  |  | Total |  |  | 15.64 |

**08LNC00006** m CANALIZACION COBRE, SUPERFICIAL, 35mm DIÁM. PARA GAS NATURAL
Precio: 20.55
Canalización vista para gas natural, realizada con tubería de cobre, mediante soldadura fuerte por capilaridad con material de aportación de aleación de plata con un contenido no inferior al 40% de plata, calidad UNE 37141, de 35mm diám. exterior y 1mm de espesor, recibida a la fábrica y pintada, incluso p.p. de codos, uniones, pasamuros y grapas de fijación; construida según reglamentación para instalaciones de gas y normas de la compañía suministradora. Medida la longitud ejecutada.

| Código | Ud | Descripción | Rendimiento | Precio | Importe |
|---|---|---|---|---|---|
| TO01400 | h | OF. 1ª CALEFACTOR O MECÁNICO | 0.3 | 19.85 | 5.96 |
| IF28410 | m | TUBO COBRE DIAM. 33/35mm | 1.01 | 13.94 | 14.08 |
| WW00300 | u | MATERIAL COMPLEMENTARIO O PZAS. ESPECIALES | 0.5 | 0.55 | 0.28 |
| WW00400 | u | PEQUEÑO MATERIAL | 0.75 | 0.3 | 0.23 |
|  |  | Total |  |  | 20.55 |

**08LNC00007** m CANALIZACION COBRE, SUPERFICIAL, 42mm DIÁM. PARA GAS NATURAL
Precio: 26.46
Canalización vista para gas natural, realizada con tubería de cobre, mediante soldadura fuerte por capilaridad con material de aportación de aleación de plata con un contenido no inferior al 40% de plata, calidad UNE 37141, de 42mm diám. exterior y 1mm de espesor, recibida a la fábrica y pintada, incluso p.p. de codos, uniones, pasamuros y grapas de fijación; construida según reglamentación para instalaciones de gas y normas de la compañía suministradora. Medida la longitud ejecutada.

| Código | Ud | Descripción | Rendimiento | Precio | Importe |
|---|---|---|---|---|---|
| TO01400 | h | OF. 1ª CALEFACTOR O MECÁNICO | 0.32 | 19.85 | 6.35 |
| IF28420 | m | TUBO COBRE DIAM. 40/42mm | 1.01 | 19.26 | 19.45 |
| WW00300 | u | MATERIAL COMPLEMENTARIO O PZAS. ESPECIALES | 0.65 | 0.55 | 0.36 |
| WW00400 | u | PEQUEÑO MATERIAL | 1 | 0.3 | 0.30 |
|  |  | Total |  |  | 26.46 |

**08LNC00010** m CANALIZACION VISTA ACERO DIAM. 3/4" GAS NATURAL
Precio: 10.33
Canalización vista, realizada con tubería de acero negro estirada, sin soldadura según UNE 19046, calidad UNE 19040 de 26,9mm diám. exterior (3/4") y 2,65mm de espesor, para gas natural, recibida a la fábrica y pintada, incluso p.p. de codos, uniones, pasamuros y grapas de fijación; construida según reglamentación para instalaciones de gas y normas de la compañía suministradora. Medida la longitud ejecutada.

| Código | Ud | Descripción | Rendimiento | Precio | Importe |
|---|---|---|---|---|---|
| TO01400 | h | OF. 1ª CALEFACTOR O MECÁNICO | 0.25 | 19.85 | 4.96 |
| IC68000 | m | TUBO ACERO NEGRO SIN SOLD. UNE 19040 26,9x2,65 mm DIÁM. x ESP. | 1.01 | 2.84 | 2.87 |
| WW00300 | u | MATERIAL COMPLEMENTARIO O PZAS. ESPECIALES | 4 | 0.55 | 2.20 |
| WW00400 | u | PEQUEÑO MATERIAL | 1 | 0.3 | 0.30 |
|  |  | Total |  |  | 10.33 |

**08LNC00011** m CANALIZACION VISTA ACERO DIAM. 1" GAS NATURAL
Precio: 12.11
Canalización vista, realizada con tubería de acero negro estirada, sin soldadura según UNE 19046, calidad UNE 19040 de 33,7mm diám. exterior (1") y 3,25 mm de espesor, para gas natural, recibida a la fábrica y pintada, incluso p.p. de codos, uniones, pasamuros y grapas de fijación; construida según reglamentación para instalaciones de gas y normas de la compañía suministradora. Medida la longitud ejecutada.

| Código | Ud | Descripción | Rendimiento | Precio | Importe |
|---|---|---|---|---|---|
| TO01400 | h | OF. 1ª CALEFACTOR O MECÁNICO | 0.25 | 19.85 | 4.96 |
| IC68100 | m | TUBO ACERO NEGRO SIN SOLD. UNE 19040 33,7x3,25 mm DIÁM. x ESP. | 1.01 | 3.76 | 3.80 |
| WW00300 | u | MATERIAL COMPLEMENTARIO O PZAS. ESPECIALES | 5 | 0.55 | 2.75 |
| WW00400 | u | PEQUEÑO MATERIAL | 2 | 0.3 | 0.60 |
|  |  | Total |  |  | 12.11 |

**08LNC00012** m CANALIZACION VISTA ACERO DIAM. 1 1/4" GAS NATURAL
Precio: 15.21
Canalización vista, realizada con tubería de acero negro estirada, sin soldadura según UNE 19046, calidad UNE 19040 de 42,4mm diám. exterior (1 1/4") y 3,25 mm de espesor, para gas natural, recibida a la fábrica y pintada, incluso p.p. de codos, uniones, pasamuros y grapas de fijación; construida según reglamentación para instalaciones de gas y normas de la compañía suministradora. Medida la longitud ejecutada.

| Código | Ud | Descripción | Rendimiento | Precio | Importe |
|---|---|---|---|---|---|
| TO01400 | h | OF. 1ª CALEFACTOR O MECÁNICO | 0.28 | 19.85 | 5.56 |
| IC68200 | m | TUBO ACERO NEGRO SIN SOLD. UNE 19040 42,4x3,25 mm DIÁM. x ESP. | 1.01 | 5.69 | 5.75 |
| WW00300 | u | MATERIAL COMPLEMENTARIO O PZAS. ESPECIALES | 6 | 0.55 | 3.30 |
| WW00400 | u | PEQUEÑO MATERIAL | 2 | 0.3 | 0.60 |
|  |  | Total |  |  | 15.21 |

**08LNC00013** m CANALIZACION VISTA ACERO DIAM. 1 1/2" GAS NATURAL
Precio: 15.52
Canalización vista, realizada con tubería de acero negro estirada, sin soldadura según UNE 19046, calidad UNE 19040 de 48,3mm diám. exterior (1 1/2") y 3,25 mm de espesor, para gas natural, recibida a la fábrica y pintada, incluso p.p. de codos, uniones, pasamuros y grapas de fijación; construida según reglamentación para instalaciones de gas y normas de la compañía suministradora. Medida la longitud ejecutada.

| Código | Ud | Descripción | Rendimiento | Precio | Importe |
|---|---|---|---|---|---|
| TO01400 | h | OF. 1ª CALEFACTOR O MECÁNICO | 0.28 | 19.85 | 5.56 |
| IC68300 | m | TUBO ACERO NEGRO SIN SOLD. UNE 19040 48,3x3,25 mm DIÁM. x ESP. | 1.01 | 6 | 6.06 |
| WW00300 | u | MATERIAL COMPLEMENTARIO O PZAS. ESPECIALES | 6 | 0.55 | 3.30 |
| WW00400 | u | PEQUEÑO MATERIAL | 2 | 0.3 | 0.60 |
|  |  | Total |  |  | 15.52 |

**08LNC00014** m CANALIZACION VISTA ACERO DIAM. 2" GAS NATURAL
Precio: 18.33
Canalización vista, realizada con tubería de acero negro estirada, sin soldadura según UNE 19046, calidad UNE 19040 de 60,3 mm diám. exterior (2") y 3,65 mm de espesor, para gas natural, recibida a la fábrica y pintada, incluso p.p. de codos, uniones, pasamuros y grapas de fijación; construida según reglamentación para instalaciones de gas y normas de la compañía suministradora. Medida la longitud ejecutada.

| Código | Ud | Descripción | Rendimiento | Precio | Importe |
|---|---|---|---|---|---|
| TO01400 | h | OF. 1ª CALEFACTOR O MECÁNICO | 0.32 | 19.85 | 6.35 |
| IC68400 | m | TUBO ACERO NEGRO SIN SOLD. UNE 19040 60,3x3,65 mm DIÁM. x ESP. | 1.01 | 7.01 | 7.08 |
| WW00300 | u | MATERIAL COMPLEMENTARIO O PZAS. ESPECIALES | 7 | 0.55 | 3.85 |
| WW00400 | u | PEQUEÑO MATERIAL | 3.5 | 0.3 | 1.05 |
|  |  | Total |  |  | 18.33 |

**08LNC00015** m CANALIZACION VISTA ACERO DIAM. 2 1/2" GAS NATURAL
Precio: 21.79
Canalización vista, realizada con tubería de acero negro estirada, sin soldadura según UNE 19046, calidad UNE 19040 de 76,1mm diám. exterior (2 1/2") y 3,65 mm de espesor, para gas natural, recibida a la fábrica y pintada, incluso p.p. de codos, uniones, pasamuros y grapas de fijación; construida según reglamentación para instalaciones de gas y normas de la compañía suministradora. Medida la longitud ejecutada.

| Código | Ud | Descripción | Rendimiento | Precio | Importe |
|---|---|---|---|---|---|
| TO01400 | h | OF. 1ª CALEFACTOR O MECÁNICO | 0.37 | 19.85 | 7.34 |
| IC68500 | m | TUBO ACERO NEGRO SIN SOLD. UNE 19040 76,1x3,65 mm DIÁM. x ESP. | 1.01 | 8.37 | 8.45 |
| WW00300 | u | MATERIAL COMPLEMENTARIO O PZAS. ESPECIALES | 9 | 0.55 | 4.95 |
| WW00400 | u | PEQUEÑO MATERIAL | 3.5 | 0.3 | 1.05 |
|  |  | Total |  |  | 21.79 |

**08LNC00016** m CANALIZACION VISTA ACERO DIAM. 3" GAS NATURAL
Precio: 26.99
Canalización vista, realizada con tubería de acero negro estirada, sin soldadura según UNE19046, calidad UNE 19040 de 88.9 mm diám. exterior (3") y 4,05 mm de espesor, para gas natural, recibida a la fábrica y pintada, incluso p.p. de codos, uniones, pasamuros y grapas de fijación; construida según reglamentación para instalaciones de gas y normas de la compañía suministradora. Medida la longitud ejecutada.

| Código | Ud | Descripción | Rendimiento | Precio | Importe |
|---|---|---|---|---|---|
| TO01400 | h | OF. 1ª CALEFACTOR O MECÁNICO | 0.4 | 19.85 | 7.94 |
| IC68600 | m | TUBO ACERO NEGRO SIN SOLD. UNE 19040 88,9x4,05 mm DIÁM. x ESP. | 1.01 | 12.23 | 12.35 |
| WW00300 | u | MATERIAL COMPLEMENTARIO O PZAS. ESPECIALES | 10 | 0.55 | 5.50 |
| WW00400 | u | PEQUEÑO MATERIAL | 4 | 0.3 | 1.20 |
|  |  | Total |  |  | 26.99 |

###### 08LNE Equipos

**08LNE00001** u CALDERA COMPACTA DE CONDENSACIÓN 120kW PARA GAS NATURAL
Precio: 10208.14
Caldera compacta de condensación de 116KW de pontencia nominal, con quemador modulante a gas natural e intercambiador de aluminio-silicio, de alto rendimiento (hasta 108%) y amplio rango de modulación, con posibilidad de conexión en cascada, bajas emisiones (NOx <45mg/kWh y CO<15mg/kWh) y funcionamiento silencioso (Máx 55dB). Con depósito de agua de 16l, salida de humos DN160mm, conexión de válvula de seguridad 1", presión máxima de servicio 4 bar, temperatura máxima de impulsión 85ºC, presión disponible de ventilador 100Pa. Incluso sonda de temperatura, piezas especiales de conexión y kit de seguridad compuesto por: válvula de seguridad, purgador y manómetro. Medida la cantidad ejecutada.

| Código | Ud | Descripción | Rendimiento | Precio | Importe |
|---|---|---|---|---|---|
| TO01400 | h | OF. 1ª CALEFACTOR O MECÁNICO | 6 | 19.85 | 119.10 |
| TP00100 | h | PEÓN ESPECIAL | 3 | 18.9 | 56.70 |
| IG05050 | u | CALDERA DE CONDENSACIÓN 120kW | 1 | 9156.04 | 9156.04 |
| IG05070 | u | KIT SEGURIDAD CALDERA | 1 | 856.8 | 856.80 |
| WW00300 | u | MATERIAL COMPLEMENTARIO O PZAS. ESPECIALES | 30 | 0.55 | 16.50 |
| WW00400 | u | PEQUEÑO MATERIAL | 10 | 0.3 | 3.00 |
|  |  | Total |  |  | 10208.14 |

**08LNE00002** u CALDERA COMPACTA DE CONDENSACIÓN 200kW PARA GAS NATURAL
Precio: 12004.19
Caldera compacta de condensación de 193KW de pontencia nominal, con quemador modulante a gas natural e intercambiador de aluminio-silicio, de alto rendimiento (hasta 108%) y amplio rango de modulación, con posibilidad de conexión en cascada, bajas emisiones (NOx <45mg/kWh y CO<15mg/kWh) y funcionamiento silencioso (Máx 55dB). Con depósito de agua de 24l, salida de humos DN200mm, conexión de válvula de seguridad 1 1/4", presión máxima de servicio 4 bar, temperatura máxima de impulsión 85ºC, presión disponible de ventilador 100Pa. Incluso sonda de temperatura, piezas especiales de conexión y kit de seguridad compuesto por: válvula de seguridad, purgador y manómetro. Medida la cantidad ejecutada.

| Código | Ud | Descripción | Rendimiento | Precio | Importe |
|---|---|---|---|---|---|
| TO01400 | h | OF. 1ª CALEFACTOR O MECÁNICO | 6 | 19.85 | 119.10 |
| TP00100 | h | PEÓN ESPECIAL | 3 | 18.9 | 56.70 |
| IG05055 | u | CALDERA DE CONDENSACIÓN 200kW | 1 | 10957.09 | 10957.09 |
| IG05070 | u | KIT SEGURIDAD CALDERA | 1 | 856.8 | 856.80 |
| WW00300 | u | MATERIAL COMPLEMENTARIO O PZAS. ESPECIALES | 10 | 0.55 | 5.50 |
| WW00400 | u | PEQUEÑO MATERIAL | 30 | 0.3 | 9.00 |
|  |  | Total |  |  | 12004.19 |

**08LNE00003** u CALDERA COMPACTA DE CONDENSACIÓN 240kW PARA GAS NATURAL
Precio: 13651.41
Caldera compacta de condensación de 232KW de pontencia nominal, con quemador modulante a gas natural e intercambiador de aluminio-silicio, de alto rendimiento (hasta 108%) y amplio rango de modulación, con posibilidad de conexión en cascada, bajas emisiones (NOx <45mg/kWh y CO<15mg/kWh) y funcionamiento silencioso (Máx 55dB). Con depósito de agua de 27l, salida de humos DN200mm, conexión de válvula de seguridad 1 1/4", presión máxima de servicio 4 bar, temperatura máxima de impulsión 85ºC, presión disponible de ventilador 100Pa. Incluso sonda de temperatura, piezas especiales de conexión y kit de seguridad compuesto por: válvula de seguridad, purgador y manómetro. Medida la unidad ejecutada.

| Código | Ud | Descripción | Rendimiento | Precio | Importe |
|---|---|---|---|---|---|
| TO01400 | h | OF. 1ª CALEFACTOR O MECÁNICO | 7 | 19.85 | 138.95 |
| TP00100 | h | PEÓN ESPECIAL | 4 | 18.9 | 75.60 |
| IG05060 | u | CALDERA DE CONDENSACIÓN 240kW | 1 | 12560.56 | 12560.56 |
| IG05070 | u | KIT SEGURIDAD CALDERA | 1 | 856.8 | 856.80 |
| WW00300 | u | MATERIAL COMPLEMENTARIO O PZAS. ESPECIALES | 30 | 0.55 | 16.50 |
| WW00400 | u | PEQUEÑO MATERIAL | 10 | 0.3 | 3.00 |
|  |  | Total |  |  | 13651.41 |

**08LNE00004** u CALDERA COMPACTA DE CONDENSACIÓN 395kW PARA GAS NATURAL
Precio: 20513.37
Caldera compacta de condensación de 376KW de pontencia nominal, con quemador modulante a gas natural e intercambiador de aluminio-silicio, de alto rendimiento (hasta 108%) y amplio rango de modulación, con posibilidad de conexión en cascada, bajas emisiones (NOx <45mg/kWh y CO<15mg/kWh) y funcionamiento silencioso (Máx 55dB). Con depósito de agua de 53l, salida de humos DN250mm, conexión de válvula de seguridad 1 1/4", presión máxima de servicio 4 bar, temperatura máxima de impulsión 85ºC, presión disponible de ventilador 100Pa. Incluso sonda de temperatura, piezas especiales de conexión y kit de seguridad compuesto por: válvula de seguridad, purgador y manómetro. Medida la cantidad ejecutada.

| Código | Ud | Descripción | Rendimiento | Precio | Importe |
|---|---|---|---|---|---|
| TO01400 | h | OF. 1ª CALEFACTOR O MECÁNICO | 7 | 19.85 | 138.95 |
| TP00100 | h | PEÓN ESPECIAL | 4 | 18.9 | 75.60 |
| IG05065 | u | CALDERA DE CONDENSACIÓN 395kW | 1 | 19422.52 | 19422.52 |
| IG05070 | u | KIT SEGURIDAD CALDERA | 1 | 856.8 | 856.80 |
| WW00300 | u | MATERIAL COMPLEMENTARIO O PZAS. ESPECIALES | 30 | 0.55 | 16.50 |
| WW00400 | u | PEQUEÑO MATERIAL | 10 | 0.3 | 3.00 |
|  |  | Total |  |  | 20513.37 |

**08LNE00005** u ACUMULADOR ACS 130l A GAS NATURAL
Precio: 670.25
Acumulador ACS a gas de 130l con depósito de acero vitrificado, termostato de seguridad y encendido piezoeléctrico. De 6,30kW de potencia útil y un caudal continuo de 155l/h, con una rango de temperatura regulable de 40 a 70 grados. Incluso grupo de válvula de seguridad hasta 6 atm para su conexión a red de gas natural. Medida la cantidad ejecutada.

| Código | Ud | Descripción | Rendimiento | Precio | Importe |
|---|---|---|---|---|---|
| TO01400 | h | OF. 1ª CALEFACTOR O MECÁNICO | 3 | 19.85 | 59.55 |
| TP00100 | h | PEÓN ESPECIAL | 0.5 | 18.9 | 9.45 |
| IG05000 | u | ACUMULADOR ACS 130l GAS NATURAL | 1 | 591.5 | 591.50 |
| WW00300 | u | MATERIAL COMPLEMENTARIO O PZAS. ESPECIALES | 15 | 0.55 | 8.25 |
| WW00400 | u | PEQUEÑO MATERIAL | 5 | 0.3 | 1.50 |
|  |  | Total |  |  | 670.25 |

**08LNE00006** u ACUMULADOR ACS 220l A GAS NATURAL
Precio: 853.5
Acumulador ACS a gas de 220l con depósito de acero vitrificado, termostato de seguridad y encendido piezoeléctrico. De 8,20kW de potencia útil y un caudal continuo de 202l/h, con una rango de temperatura regulable de 40 a 70 grados. Incluso grupo de válvula de seguridad hasta 6 atm para su conexión a red de gas natural. Medida la cantidad ejecutada.

| Código | Ud | Descripción | Rendimiento | Precio | Importe |
|---|---|---|---|---|---|
| TO01400 | h | OF. 1ª CALEFACTOR O MECÁNICO | 3 | 19.85 | 59.55 |
| TP00100 | h | PEÓN ESPECIAL | 0.5 | 18.9 | 9.45 |
| IG05010 | u | ACUMULADOR ACS 220l GAS NATURAL | 1 | 771.4 | 771.40 |
| WW00300 | u | MATERIAL COMPLEMENTARIO O PZAS. ESPECIALES | 20 | 0.55 | 11.00 |
| WW00400 | u | PEQUEÑO MATERIAL | 7 | 0.3 | 2.10 |
|  |  | Total |  |  | 853.5 |

**08LNE00007** m CONDUCTO EVACUACIÓN GASES DE ACUMULADOR
Precio: 19.39
Conducto de evacuación de gases de combustión para acumulador de ACS, de chapa lacada de 90mm de diametro. Fijada mecánicamente a paramentos verticales u horizontales, incluso piezas especiales de terminación, codos y juntas. Medida la longitud ejecutada desde la salida del acumulador

| Código | Ud | Descripción | Rendimiento | Precio | Importe |
|---|---|---|---|---|---|
| TO01400 | h | OF. 1ª CALEFACTOR O MECÁNICO | 0.25 | 19.85 | 4.96 |
| TP00100 | h | PEÓN ESPECIAL | 0.05 | 18.9 | 0.95 |
| IG05020 | m | CONDUCTO EVACUACIÓN GASES DE ACUMULADOR DIAM. 90mm | 1.01 | 12.5 | 12.63 |
| WW00300 | u | MATERIAL COMPLEMENTARIO O PZAS. ESPECIALES | 1 | 0.55 | 0.55 |
| WW00400 | u | PEQUEÑO MATERIAL | 1 | 0.3 | 0.30 |
|  |  | Total |  |  | 19.39 |

**08LNE00010** m CHIMENEA EXTRACCIÓN 130MM DIAM. ACERO INOX
Precio: 95.65
Chimenea de extracción de 130mm de diamentro, modular de acero inoxidable AISI 304, de doble pared con aislamiento e=25mm de lana de roca del alta densidad (120kg/m³) pàra temperaturas de trabajo de hasta 600ºC con sistema de conexión macho-hembra, fijadas a parementos verticales u horizontales mediante abrazaderas. Incluso piezas especiales, terminaciones y codos. Medida la longitud ejecutada desde la salida de caldera.

| Código | Ud | Descripción | Rendimiento | Precio | Importe |
|---|---|---|---|---|---|
| TO01400 | h | OF. 1ª CALEFACTOR O MECÁNICO | 0.35 | 19.85 | 6.95 |
| TP00100 | h | PEÓN ESPECIAL | 0.05 | 18.9 | 0.95 |
| IG05030 | m | CHIMENEA MODULAR EXTRACCIÓN 130MM DIAM. ACERO INOX | 1 | 78 | 78.00 |
| WW00300 | u | MATERIAL COMPLEMENTARIO O PZAS. ESPECIALES | 15 | 0.55 | 8.25 |
| WW00400 | u | PEQUEÑO MATERIAL | 5 | 0.3 | 1.50 |
|  |  | Total |  |  | 95.65 |

**08LNE00011** m CHIMENEA EXTRACCIÓN 200MM DIAM. ACERO INOX
Precio: 148.99
Chimenea de extracción de 200mm de diamentro, modular de acero inoxidable AISI 304, de doble pared con aislamiento e=25mm de lana de roca del alta densidad (120kg/m³) pàra temperaturas de trabajo de hasta 600ºC con sistema de conexión macho-hembra, fijadas a parementos verticales u horizontales mediante abrazaderas. Incluso piezas especiales, terminaciones y codos. Medida la longitud ejecutada desde la salida de caldera.

| Código | Ud | Descripción | Rendimiento | Precio | Importe |
|---|---|---|---|---|---|
| TO01400 | h | OF. 1ª CALEFACTOR O MECÁNICO | 0.4 | 19.85 | 7.94 |
| TP00100 | h | PEÓN ESPECIAL | 0.05 | 18.9 | 0.95 |
| IG05035 | m | CHIMENEA MODULAR EXTRACCIÓN 200MM DIAM. ACERO INOX | 1 | 127 | 127.00 |
| WW00300 | u | MATERIAL COMPLEMENTARIO O PZAS. ESPECIALES | 20 | 0.55 | 11.00 |
| WW00400 | u | PEQUEÑO MATERIAL | 7 | 0.3 | 2.10 |
|  |  | Total |  |  | 148.99 |

**08LNE00012** m CHIMENEA EXTRACCIÓN 250MM DIAM. ACERO INOX
Precio: 179.63
Chimenea de extracción de 200mm de diamentro, modular de acero inoxidable AISI 304, de doble pared con aislamiento e=25mm de lana de roca del alta densidad (120kg/m³) pàra temperaturas de trabajo de hasta 600ºC con sistema de conexión macho-hembra, fijadas a parementos verticales u horizontales mediante abrazaderas. Incluso piezas especiales, terminaciones y codos. Medida la longitud ejecutada desde la salida de caldera.

| Código | Ud | Descripción | Rendimiento | Precio | Importe |
|---|---|---|---|---|---|
| TO01400 | h | OF. 1ª CALEFACTOR O MECÁNICO | 0.45 | 19.85 | 8.93 |
| TP00100 | h | PEÓN ESPECIAL | 0.05 | 18.9 | 0.95 |
| IG05040 | m | CHIMENEA MODULAR EXTRACCIÓN 250MM DIAM. ACERO INOX | 1 | 153 | 153.00 |
| WW00300 | u | MATERIAL COMPLEMENTARIO O PZAS. ESPECIALES | 25 | 0.55 | 13.75 |
| WW00400 | u | PEQUEÑO MATERIAL | 10 | 0.3 | 3.00 |
|  |  | Total |  |  | 179.63 |

###### 08LNV Valvuleria

**08LNV00001** u ELECTROVÁLVULA DN 10 (3/8")
Precio: 246.04
Electroválvula con regulación DN 10 (3/8") colocada en canalización de gas natural con junta roscada, de apertura y cierre rápido mediante bobina eléctrica. Cuerpo de latón y aluminio, con vávula y elementos internos en accero inoxidable, juntas de estanqueidad con goma nitrílica. Presión máxima de entrada 500mbar, tensión de trabajo 230Vca o 110Vca, Protección IP65. Incluso bobina, juntas y conexión eléctrica. Medida la cantidad ejecutada

| Código | Ud | Descripción | Rendimiento | Precio | Importe |
|---|---|---|---|---|---|
| TO01400 | h | OF. 1ª CALEFACTOR O MECÁNICO | 0.55 | 19.85 | 10.92 |
| TO01800 | h | OF. 1ª ELECTRICISTA | 0.225 | 19.85 | 4.47 |
| TP00100 | h | PEÓN ESPECIAL | 0.05 | 18.9 | 0.95 |
| IG06010 | u | ELECTROVÁLVULA DN 10 (3/8") | 1 | 226.65 | 226.65 |
| WW00300 | u | MATERIAL COMPLEMENTARIO O PZAS. ESPECIALES | 5 | 0.55 | 2.75 |
| WW00400 | u | PEQUEÑO MATERIAL | 1 | 0.3 | 0.30 |
|  |  | Total |  |  | 246.04 |

**08LNV00002** u ELECTROVÁLVULA DN 15 (1/2")
Precio: 223.38
Electroválvula con regulación DN 15 (1/2") colocada en canalización de gas natural con junta roscada, de apertura y cierre rápido mediante bobina eléctrica. Cuerpo de latón y aluminio, con vávula y elementos internos en accero inoxidable, juntas de estanqueidad con goma nitrílica. Presión máxima de entrada 500mbar, tensión de trabajo 230Vca o 110Vca, Protección IP65. Incluso bobina, juntas y conexión eléctrica. Medida la cantidad ejecutada.

| Código | Ud | Descripción | Rendimiento | Precio | Importe |
|---|---|---|---|---|---|
| TO01400 | h | OF. 1ª CALEFACTOR O MECÁNICO | 0.55 | 19.85 | 10.92 |
| TO01800 | h | OF. 1ª ELECTRICISTA | 0.225 | 19.85 | 4.47 |
| TP00100 | h | PEÓN ESPECIAL | 0.05 | 18.9 | 0.95 |
| IG06011 | u | ELECTROVÁLVULA DN 15 (1/2") | 1 | 203.99 | 203.99 |
| WW00300 | u | MATERIAL COMPLEMENTARIO O PZAS. ESPECIALES | 5 | 0.55 | 2.75 |
| WW00400 | u | PEQUEÑO MATERIAL | 1 | 0.3 | 0.30 |
|  |  | Total |  |  | 223.38 |

**08LNV00003** u ELECTROVÁLVULA DN 20 (3/4")
Precio: 246.04
Electroválvula con regulación DN 20 (3/4") colocada en canalización de gas natural con junta roscada, de apertura y cierre rápido mediante bobina eléctrica. Cuerpo de latón y aluminio, con vávula y elementos internos en accero inoxidable, juntas de estanqueidad con goma nitrílica. Presión máxima de entrada 500mbar, tensión de trabajo 230Vca o 110Vca, Protección IP65. Incluso bobina, juntas y conexión eléctrica. Medida la cantidad ejecutada.

| Código | Ud | Descripción | Rendimiento | Precio | Importe |
|---|---|---|---|---|---|
| TO01400 | h | OF. 1ª CALEFACTOR O MECÁNICO | 0.55 | 19.85 | 10.92 |
| TO01800 | h | OF. 1ª ELECTRICISTA | 0.225 | 19.85 | 4.47 |
| TP00100 | h | PEÓN ESPECIAL | 0.05 | 18.9 | 0.95 |
| IG06012 | u | ELECTROVÁLVULA DN 20 (3/4") | 1 | 226.65 | 226.65 |
| WW00300 | u | MATERIAL COMPLEMENTARIO O PZAS. ESPECIALES | 5 | 0.55 | 2.75 |
| WW00400 | u | PEQUEÑO MATERIAL | 1 | 0.3 | 0.30 |
|  |  | Total |  |  | 246.04 |

**08LNV00005** u ELECTROVÁLVULA DN 25 (1")
Precio: 396.92
Electroválvula de rearme manual DN 25 (1") colocada en canalización de gas natural con junta roscada, normalmente cerrada y apertura mediante bobina con conexión eléctrica. Cuerpo de latón y aluminio, con vávula y elementos internos en accero inoxidable, juntas de estanqueidad con goma nitrílica. Presión máxima de entrada 500mbar, tensión de trabajo 230Vca, 24Vca o 12Vcc, Protección IP65 y tiempo de cierre tras corte en tensión de < 1 seg. Incluso bobina, juntas y conexión eléctrica. Medida la cantidad ejecutada.

| Código | Ud | Descripción | Rendimiento | Precio | Importe |
|---|---|---|---|---|---|
| TO01400 | h | OF. 1ª CALEFACTOR O MECÁNICO | 0.55 | 19.85 | 10.92 |
| TO01800 | h | OF. 1ª ELECTRICISTA | 0.225 | 19.85 | 4.47 |
| TP00100 | h | PEÓN ESPECIAL | 0.05 | 18.9 | 0.95 |
| IG06013 | u | ELECTROVÁLVULA DN 25 (1") | 1 | 377.53 | 377.53 |
| WW00300 | u | MATERIAL COMPLEMENTARIO O PZAS. ESPECIALES | 5 | 0.55 | 2.75 |
| WW00400 | u | PEQUEÑO MATERIAL | 1 | 0.3 | 0.30 |
|  |  | Total |  |  | 396.92 |

**08LNV00006** u ELECTROVÁLVULA DN 40 (1 1/2")
Precio: 470.2
Electroválvula de rearme manual DN 40 (1 1/2") colocada en canalización de gas natural con junta roscada, normalmente cerrada y apertura mediante bobina con conexión eléctrica. Cuerpo de latón y aluminio, con vávula y elementos internos en accero inoxidable, juntas de estanqueidad con goma nitrílica. Presión máxima de entrada 500mbar, tensión de trabajo 230Vca, 24Vca o 12Vcc, Protección IP65 y tiempo de cierre tras corte en tensión de < 1 seg. Incluso bobina, juntas y conexión eléctrica. Medida la cantidad ejecutada.

| Código | Ud | Descripción | Rendimiento | Precio | Importe |
|---|---|---|---|---|---|
| TO01400 | h | OF. 1ª CALEFACTOR O MECÁNICO | 0.65 | 19.85 | 12.90 |
| TO01800 | h | OF. 1ª ELECTRICISTA | 0.325 | 19.85 | 6.45 |
| TP00100 | h | PEÓN ESPECIAL | 0.05 | 18.9 | 0.95 |
| IG06014 | u | ELECTROVÁLVULA DN 40 (1 1/2") | 1 | 446.85 | 446.85 |
| WW00300 | u | MATERIAL COMPLEMENTARIO O PZAS. ESPECIALES | 5 | 0.55 | 2.75 |
| WW00400 | u | PEQUEÑO MATERIAL | 1 | 0.3 | 0.30 |
|  |  | Total |  |  | 470.2 |

**08LNV00007** u ELECTROVÁLVULA DN 50 (2")
Precio: 526.02
Electroválvula de rearme manual DN 50 (2") colocada en canalización de gas natural con junta roscada, normalmente cerrada y apertura mediante bobina con conexión eléctrica. Cuerpo de latón y aluminio, con vávula y elementos internos en accero inoxidable, juntas de estanqueidad con goma nitrílica. Presión máxima de entrada 500mbar, tensión de trabajo 230Vca, 24Vca o 12Vcc, Protección IP65 y tiempo de cierre tras corte en tensión de < 1 seg. Incluso bobina, juntas y conexión eléctrica. Medida la cantidad ejecutada.

| Código | Ud | Descripción | Rendimiento | Precio | Importe |
|---|---|---|---|---|---|
| TO01400 | h | OF. 1ª CALEFACTOR O MECÁNICO | 0.85 | 19.85 | 16.87 |
| TO01800 | h | OF. 1ª ELECTRICISTA | 0.425 | 19.85 | 8.44 |
| TP00100 | h | PEÓN ESPECIAL | 0.15 | 18.9 | 2.84 |
| IG06015 | u | ELECTROVÁLVULA DN 50 (2") | 1 | 490.87 | 490.87 |
| WW00300 | u | MATERIAL COMPLEMENTARIO O PZAS. ESPECIALES | 10 | 0.55 | 5.50 |
| WW00400 | u | PEQUEÑO MATERIAL | 5 | 0.3 | 1.50 |
|  |  | Total |  |  | 526.02 |

**08LNV00008** u ELECTROVÁLVULA DN 65 (2 1/2")
Precio: 1033.48
Electroválvula de rearme manual DN 65 (2 1/2") colocada en canalización de gas natural con bridas, normalmente cerrada y apertura mediante bobina con conexión eléctrica. Cuerpo de latón y aluminio, con vávula y elementos internos en accero inoxidable, juntas de estanqueidad con goma nitrílica. Presión máxima de entrada 500mbar, tensión de trabajo 230Vca, 24Vca o 12Vcc, Protección IP65 y tiempo de cierre tras corte en tensión de < 1 seg. Incluso bobina, juntas y conexión eléctrica. Medida la cantidad ejecutada.

| Código | Ud | Descripción | Rendimiento | Precio | Importe |
|---|---|---|---|---|---|
| TO01400 | h | OF. 1ª CALEFACTOR O MECÁNICO | 1.15 | 19.85 | 22.83 |
| TO01800 | h | OF. 1ª ELECTRICISTA | 0.575 | 19.85 | 11.41 |
| TP00100 | h | PEÓN ESPECIAL | 0.2 | 18.9 | 3.78 |
| IG06016 | u | ELECTROVÁLVULA DN 65 (2 1/2") | 1 | 988.46 | 988.46 |
| WW00300 | u | MATERIAL COMPLEMENTARIO O PZAS. ESPECIALES | 10 | 0.55 | 5.50 |
| WW00400 | u | PEQUEÑO MATERIAL | 5 | 0.3 | 1.50 |
|  |  | Total |  |  | 1033.48 |

**08LNV00009** u ELECTROVÁLVULA DN 80 (3")
Precio: 1155.91
Electroválvula de rearme manual DN 80 (3") colocada en canalización de gas natural con bridas, normalmente cerrada y apertura mediante bobina con conexión eléctrica. Cuerpo de latón y aluminio, con vávula y elementos internos en accero inoxidable, juntas de estanqueidad con goma nitrílica. Presión máxima de entrada 500mbar, tensión de trabajo 230Vca, 24Vca o 12Vcc, Protección IP65 y tiempo de cierre tras corte en tensión de < 1 seg. Incluso bobina, juntas y conexión eléctrica. Medida la cantidad ejecutada.

| Código | Ud | Descripción | Rendimiento | Precio | Importe |
|---|---|---|---|---|---|
| TO01400 | h | OF. 1ª CALEFACTOR O MECÁNICO | 1.25 | 19.85 | 24.81 |
| TO01800 | h | OF. 1ª ELECTRICISTA | 0.625 | 19.85 | 12.41 |
| TP00100 | h | PEÓN ESPECIAL | 0.25 | 18.9 | 4.73 |
| IG06017 | u | ELECTROVÁLVULA DN 80 (3") | 1 | 1106.96 | 1106.96 |
| WW00300 | u | MATERIAL COMPLEMENTARIO O PZAS. ESPECIALES | 10 | 0.55 | 5.50 |
| WW00400 | u | PEQUEÑO MATERIAL | 5 | 0.3 | 1.50 |
|  |  | Total |  |  | 1155.91 |

**08LNV00020** u VÁLVULA ESFERA DN 10 (3/8")
Precio: 9.48
Válvula esfera DN 10 (3/8") colocada en canalización de gas natural, cromada, de junta plana y con patas para su colocación en paramentos. Incluso juntas y material complementario para su colocación, según normas UNE. Medida la cantidad ejecutada.

| Código | Ud | Descripción | Rendimiento | Precio | Importe |
|---|---|---|---|---|---|
| TO01400 | h | OF. 1ª CALEFACTOR O MECÁNICO | 0.15 | 19.85 | 2.98 |
| IG06020 | u | VÁLVULA ESFERA DN 10 (3/8") | 1 | 5.65 | 5.65 |
| WW00300 | u | MATERIAL COMPLEMENTARIO O PZAS. ESPECIALES | 1 | 0.55 | 0.55 |
| WW00400 | u | PEQUEÑO MATERIAL | 1 | 0.3 | 0.30 |
|  |  | Total |  |  | 9.48 |

**08LNV00021** u VÁLVULA ESFERA DN 15 (1/2")
Precio: 8.16
Válvula esfera DN 15 (1/2") colocada en canalización de gas natural, cromada, de junta plana y con patas para su colocación en paramentos. Incluso juntas y material complementario para su colocación, según normas UNE. Medida la cantidad ejecutada.

| Código | Ud | Descripción | Rendimiento | Precio | Importe |
|---|---|---|---|---|---|
| TO01400 | h | OF. 1ª CALEFACTOR O MECÁNICO | 0.15 | 19.85 | 2.98 |
| IG06021 | u | VÁLVULA ESFERA DN 15 (1/2") | 1 | 4.33 | 4.33 |
| WW00300 | u | MATERIAL COMPLEMENTARIO O PZAS. ESPECIALES | 1 | 0.55 | 0.55 |
| WW00400 | u | PEQUEÑO MATERIAL | 1 | 0.3 | 0.30 |
|  |  | Total |  |  | 8.16 |

**08LNV00022** u VÁLVULA ESFERA DN 20 (3/4")
Precio: 10.23
Válvula esfera DN 20 (3/4") colocada en canalización de gas natural, de junta plana. Incluso juntas y material complementario para su colocación, según según normas UNE. Medida la cantidad ejecutada.

| Código | Ud | Descripción | Rendimiento | Precio | Importe |
|---|---|---|---|---|---|
| TO01400 | h | OF. 1ª CALEFACTOR O MECÁNICO | 0.2 | 19.85 | 3.97 |
| IG06022 | u | VÁLVULA ESFERA DN 20 (3/4") | 1 | 5.41 | 5.41 |
| WW00300 | u | MATERIAL COMPLEMENTARIO O PZAS. ESPECIALES | 1 | 0.55 | 0.55 |
| WW00400 | u | PEQUEÑO MATERIAL | 1 | 0.3 | 0.30 |
|  |  | Total |  |  | 10.23 |

**08LNV00023** u VÁLVULA ESFERA DN 25 (1")
Precio: 14.19
Válvula esfera DN 25 (1") colocada en canalización de gas natural, de junta plana. Incluso juntas y material complementario para su colocación, según normas UNE. Medida la cantidad ejecutada

| Código | Ud | Descripción | Rendimiento | Precio | Importe |
|---|---|---|---|---|---|
| TO01400 | h | OF. 1ª CALEFACTOR O MECÁNICO | 0.2 | 19.85 | 3.97 |
| IG06023 | u | VÁLVULA ESFERA DN 25 (1") | 1 | 9.37 | 9.37 |
| WW00300 | u | MATERIAL COMPLEMENTARIO O PZAS. ESPECIALES | 1 | 0.55 | 0.55 |
| WW00400 | u | PEQUEÑO MATERIAL | 1 | 0.3 | 0.30 |
|  |  | Total |  |  | 14.19 |

**08LNV00024** u VÁLVULA ESFERA DN 32 (1 1/4")
Precio: 22.17
Válvula esfera DN 32 (1 1/4") colocada en canalización de gas natural, de junta plana. Incluso juntas y material complementario para su colocación, según normas UNE. Medida la cantidad ejecutada.

| Código | Ud | Descripción | Rendimiento | Precio | Importe |
|---|---|---|---|---|---|
| TO01400 | h | OF. 1ª CALEFACTOR O MECÁNICO | 0.25 | 19.85 | 4.96 |
| IG06024 | u | VÁLVULA ESFERA DN 32 (1 1/4") | 1 | 16.36 | 16.36 |
| WW00300 | u | MATERIAL COMPLEMENTARIO O PZAS. ESPECIALES | 1 | 0.55 | 0.55 |
| WW00400 | u | PEQUEÑO MATERIAL | 1 | 0.3 | 0.30 |
|  |  | Total |  |  | 22.17 |

**08LNV00025** u VÁLVULA ESFERA DN 40 (1 1/2")
Precio: 31.12
Válvula esfera DN 40 81 1/2") colocada en canalización de gas natural, de junta plana. Incluso juntas y material complementario para su colocación, según normas UNE. Medida la cantidad ejecutada.

| Código | Ud | Descripción | Rendimiento | Precio | Importe |
|---|---|---|---|---|---|
| TO01400 | h | OF. 1ª CALEFACTOR O MECÁNICO | 0.25 | 19.85 | 4.96 |
| IG06025 | u | VÁLVULA ESFERA DN 40 (1 1/2") | 1 | 25.31 | 25.31 |
| WW00300 | u | MATERIAL COMPLEMENTARIO O PZAS. ESPECIALES | 1 | 0.55 | 0.55 |
| WW00400 | u | PEQUEÑO MATERIAL | 1 | 0.3 | 0.30 |
|  |  | Total |  |  | 31.12 |

**08LNV00026** u VÁLVULA ESFERA DN 50 (2")
Precio: 225.72
Válvula esfera DN 50 (2") colocada en canalización de gas natural por junta plana con bridas, de palanca y cuerpo en acero al carbono, con esfera de acero AISI 304. Incluso juntas y material complementario para su colocación, según normas UNE. Medida la cantidad ejecutada.

| Código | Ud | Descripción | Rendimiento | Precio | Importe |
|---|---|---|---|---|---|
| TO01400 | h | OF. 1ª CALEFACTOR O MECÁNICO | 0.25 | 19.85 | 4.96 |
| IG06026 | u | VÁLVULA ESFERA DN 50 (2") | 1 | 219.91 | 219.91 |
| WW00300 | u | MATERIAL COMPLEMENTARIO O PZAS. ESPECIALES | 1 | 0.55 | 0.55 |
| WW00400 | u | PEQUEÑO MATERIAL | 1 | 0.3 | 0.30 |
|  |  | Total |  |  | 225.72 |

**08LNV00027** u VÁLVULA ESFERA DN 65 (2 1/2")
Precio: 365.41
Válvula esfera DN 65 (2 1/2") colocada en canalización de gas natural por junta plana con bridas, de palanca y cuerpo en acero al carbono, con esfera de acero AISI 304. Incluso juntas y material complementario para su colocación, según normas UNE. Medida la cantidad ejecutada.

| Código | Ud | Descripción | Rendimiento | Precio | Importe |
|---|---|---|---|---|---|
| TO01400 | h | OF. 1ª CALEFACTOR O MECÁNICO | 0.35 | 19.85 | 6.95 |
| IG06027 | u | VÁLVULA ESFERA DN 65 (2 1/2") | 1 | 357.61 | 357.61 |
| WW00300 | u | MATERIAL COMPLEMENTARIO O PZAS. ESPECIALES | 1 | 0.55 | 0.55 |
| WW00400 | u | PEQUEÑO MATERIAL | 1 | 0.3 | 0.30 |
|  |  | Total |  |  | 365.41 |

**08LNV00028** u VÁLVULA ESFERA DN 80 (3")
Precio: 466
Válvula esfera DN 80 (3") colocada en canalización de gas natural por junta plana con bridas, de palanca y cuerpo en acero al carbono, con esfera de acero AISI 304. Incluso juntas y material complementario para su colocación, según normas UNE. Medida la cantidad ejecutada.

| Código | Ud | Descripción | Rendimiento | Precio | Importe |
|---|---|---|---|---|---|
| TO01400 | h | OF. 1ª CALEFACTOR O MECÁNICO | 0.55 | 19.85 | 10.92 |
| IG06028 | u | VÁLVULA ESFERA DN 80 (3") | 1 | 454.23 | 454.23 |
| WW00300 | u | MATERIAL COMPLEMENTARIO O PZAS. ESPECIALES | 1 | 0.55 | 0.55 |
| WW00400 | u | PEQUEÑO MATERIAL | 1 | 0.3 | 0.30 |
|  |  | Total |  |  | 466 |

**08LNV00040** u VÁLVULA MARIPOSA 1 1/2"
Precio: 78.79
Válvula de mariposa de 1 1/2" con junta plana para conducción de gas, con cuerpo y mariposa de hierro fundido, junta de nitrilo y maneta de accionamiento con seguro. Medida la cantidad ejecutada.

| Código | Ud | Descripción | Rendimiento | Precio | Importe |
|---|---|---|---|---|---|
| TO01400 | h | OF. 1ª CALEFACTOR O MECÁNICO | 0.25 | 19.85 | 4.96 |
| IG06300 | u | VÁLVULA DE MARIPOSA 1 1/2" PARA GAS NATURAL | 1 | 72.98 | 72.98 |
| WW00300 | u | MATERIAL COMPLEMENTARIO O PZAS. ESPECIALES | 1 | 0.55 | 0.55 |
| WW00400 | u | PEQUEÑO MATERIAL | 1 | 0.3 | 0.30 |
|  |  | Total |  |  | 78.79 |

**08LNV00041** u VÁLVULA MARIPOSA 2"
Precio: 84.4
Válvula de mariposa de 2" con junta plana para conducción de gas, con cuerpo y mariposa de hierro fundido, junta de nitrilo y maneta de accionamiento con seguro. Medida la cantidad ejecutada.

| Código | Ud | Descripción | Rendimiento | Precio | Importe |
|---|---|---|---|---|---|
| TO01400 | h | OF. 1ª CALEFACTOR O MECÁNICO | 0.25 | 19.85 | 4.96 |
| IG06301 | u | VÁLVULA DE MARIPOSA 2" PARA GAS NATURAL | 1 | 78.59 | 78.59 |
| WW00300 | u | MATERIAL COMPLEMENTARIO O PZAS. ESPECIALES | 1 | 0.55 | 0.55 |
| WW00400 | u | PEQUEÑO MATERIAL | 1 | 0.3 | 0.30 |
|  |  | Total |  |  | 84.4 |

**08LNV00042** u VÁLVULA MARIPOSA 2 1/2"
Precio: 97.66
Válvula de mariposa de 2" con junta plana para conducción de gas, con cuerpo y mariposa de hierro fundido, junta de nitrilo y maneta de accionamiento con seguro. Medida la cantidad ejecutada.

| Código | Ud | Descripción | Rendimiento | Precio | Importe |
|---|---|---|---|---|---|
| TO01400 | h | OF. 1ª CALEFACTOR O MECÁNICO | 0.3 | 19.85 | 5.96 |
| IG06302 | u | VÁLVULA DE MARIPOSA 2 1/2" PARA GAS NATURAL | 1 | 90.85 | 90.85 |
| WW00300 | u | MATERIAL COMPLEMENTARIO O PZAS. ESPECIALES | 1 | 0.55 | 0.55 |
| WW00400 | u | PEQUEÑO MATERIAL | 1 | 0.3 | 0.30 |
|  |  | Total |  |  | 97.66 |

**08LNV00043.** u VÁLVULA MARIPOSA 3"
Precio: 110.9
Válvula de mariposa de 3" con junta plana para conducción de gas, con cuerpo y mariposa de hierro fundido, junta de nitrilo y maneta de accionamiento con seguro. Medida la cantidad ejecutada.

| Código | Ud | Descripción | Rendimiento | Precio | Importe |
|---|---|---|---|---|---|
| TO01400 | h | OF. 1ª CALEFACTOR O MECÁNICO | 0.35 | 19.85 | 6.95 |
| IG06303 | u | VÁLVULA DE MARIPOSA 3" PARA GAS NATURAL | 1 | 103.1 | 103.10 |
| WW00300 | u | MATERIAL COMPLEMENTARIO O PZAS. ESPECIALES | 1 | 0.55 | 0.55 |
| WW00400 | u | PEQUEÑO MATERIAL | 1 | 0.3 | 0.30 |
|  |  | Total |  |  | 110.9 |

**08LNV00060** u GRIFERÍA DE GAS 1/2" PARA LABORATORIO
Precio: 107.02
Grifería de gas natural para quemadores de laboratorio y colocar sobre encimera. Incluso juntas y manguitos de conexión a red. Medida la cantidad ejecutada.

| Código | Ud | Descripción | Rendimiento | Precio | Importe |
|---|---|---|---|---|---|
| TO01400 | h | OF. 1ª CALEFACTOR O MECÁNICO | 0.25 | 19.85 | 4.96 |
| IG06000 | u | GRIFO DE GAS 1/2" PARA LABORATORIO | 1 | 101.21 | 101.21 |
| WW00300 | u | MATERIAL COMPLEMENTARIO O PZAS. ESPECIALES | 1 | 0.55 | 0.55 |
| WW00400 | u | PEQUEÑO MATERIAL | 1 | 0.3 | 0.30 |
|  |  | Total |  |  | 107.02 |

**08LNV00061** u GRIFERÍA DE GAS 1/2" PARA COCINAS
Precio: 19.86
Grifería de gas natural para cocinas y colocar en pared. Incluso juntas y manguitos de conexión a red. Medida la cantidad ejecutada.

| Código | Ud | Descripción | Rendimiento | Precio | Importe |
|---|---|---|---|---|---|
| TO01400 | h | OF. 1ª CALEFACTOR O MECÁNICO | 0.2 | 19.85 | 3.97 |
| IG06001 | h | GRIFO DE GAS 1/2" PARA COCINA | 1 | 15.04 | 15.04 |
| WW00300 | u | MATERIAL COMPLEMENTARIO O PZAS. ESPECIALES | 1 | 0.55 | 0.55 |
| WW00400 | u | PEQUEÑO MATERIAL | 1 | 0.3 | 0.30 |
|  |  | Total |  |  | 19.86 |

**08LNV00062** u GRIFERÍA DE GAS 1/2" INDUSTRIAL
Precio: 90.96
Grifería de gas natural para uso industrial y colocar en pared. Incluso juntas y manguitos de conexión a red. Medida la cantidad ejecutada.

| Código | Ud | Descripción | Rendimiento | Precio | Importe |
|---|---|---|---|---|---|
| TO01400 | h | OF. 1ª CALEFACTOR O MECÁNICO | 0.25 | 19.85 | 4.96 |
| IG06002 | u | GRIFO DE GAS 1/2" PARA USO INDUSTRIAL | 1 | 85.15 | 85.15 |
| WW00300 | u | MATERIAL COMPLEMENTARIO O PZAS. ESPECIALES | 1 | 0.55 | 0.55 |
| WW00400 | u | PEQUEÑO MATERIAL | 1 | 0.3 | 0.30 |
|  |  | Total |  |  | 90.96 |

**08LNV00065** u REGULADOR DE BAJA PRESIÓN CON VÁLVULA DE SEGURIDAD DN 20
Precio: 37.12
Regulador de baja presión DN 20 para entrada de contador, con sistema de seguridad para presión máxima y rearme manual, presión de salida regulable 0,5-4 bar y caudal máximo 4n.m3/h, válvula de seguridad para máximo 5n.m3/h. conexión por tuerca Dn20 y salida tipo macho 20. Medida la cantidad ejecutada.

| Código | Ud | Descripción | Rendimiento | Precio | Importe |
|---|---|---|---|---|---|
| TO01400 | h | OF. 1ª CALEFACTOR O MECÁNICO | 0.3 | 19.85 | 5.96 |
| IG06003 | u | REGULADOR DE BAJA PRESIÓN CON VÁLVULA DE SEGURIDAD DN 20 | 1 | 29.21 | 29.21 |
| WW00300 | u | MATERIAL COMPLEMENTARIO O PZAS. ESPECIALES | 3 | 0.55 | 1.65 |
| WW00400 | u | PEQUEÑO MATERIAL | 1 | 0.3 | 0.30 |
|  |  | Total |  |  | 37.12 |

**08LNV00066** u REDUCTOR ABONADO CON VÁLVULA DE SEGURIDAD PRESIÓN MÍNIMA DN20
Precio: 35.02
Reductor de abonado para vivienda DN20 con válvula de seguridad por presión mínima y rearme manual, presión máxima de entrada 500mbar, presión de salida 22mbar y caudal máximo 5n.m3/h, válvula de seguridad para mínimo >15bar. conexión por tuerca Dn20 y salida tipo macho 20. Medida la cantidad ejecutada.

| Código | Ud | Descripción | Rendimiento | Precio | Importe |
|---|---|---|---|---|---|
| TO01400 | h | OF. 1ª CALEFACTOR O MECÁNICO | 0.25 | 19.85 | 4.96 |
| IG06004 | u | REDUCTOR DE ABONADO CON VÁLVULA DE SEGURIDAD PRESIÓN MÍNIMA DN20 | 1 | 29.21 | 29.21 |
| WW00300 | u | MATERIAL COMPLEMENTARIO O PZAS. ESPECIALES | 1 | 0.55 | 0.55 |
| WW00400 | u | PEQUEÑO MATERIAL | 1 | 0.3 | 0.30 |
|  |  | Total |  |  | 35.02 |

**08LNV00067** u FILTRO PARA CANALIZACIÓN GAS NATURAL 1/2"
Precio: 111.16
Filtro roscado para canalización de gas natural de 1/2", con cuerpo de hierro fundido y tamiz de acero inoxidable 0,1mm. Incluso conexiones y materiales auxiliares para su colocación. Medida la cantidad ejecutada.

| Código | Ud | Descripción | Rendimiento | Precio | Importe |
|---|---|---|---|---|---|
| TO01400 | h | OF. 1ª CALEFACTOR O MECÁNICO | 0.2 | 19.85 | 3.97 |
| IG06005 | u | FILTRO CANALIZACIÓN GAS NATURAL 1/2" | 1 | 105.79 | 105.79 |
| WW00300 | u | MATERIAL COMPLEMENTARIO O PZAS. ESPECIALES | 2 | 0.55 | 1.10 |
| WW00400 | u | PEQUEÑO MATERIAL | 1 | 0.3 | 0.30 |
|  |  | Total |  |  | 111.16 |

**08LNV00068** u FILTRO PARA CANALIZACIÓN GAS NATURAL 3/4"
Precio: 91.46
Filtro roscado para canalización de gas natural de 3/4", con cuerpo de hierro fundido y tamiz de acero inoxidable 0,1mm. Incluso conexiones y materiales auxiliares para su colocación. Medida la cantidad ejecutada.

| Código | Ud | Descripción | Rendimiento | Precio | Importe |
|---|---|---|---|---|---|
| TO01400 | h | OF. 1ª CALEFACTOR O MECÁNICO | 0.2 | 19.85 | 3.97 |
| IG06006 | u | FILTRO CANALIZACIÓN GAS NATURAL 3/4" | 1 | 86.09 | 86.09 |
| WW00300 | u | MATERIAL COMPLEMENTARIO O PZAS. ESPECIALES | 2 | 0.55 | 1.10 |
| WW00400 | u | PEQUEÑO MATERIAL | 1 | 0.3 | 0.30 |
|  |  | Total |  |  | 91.46 |

**08LNV00069** u FILTRO PARA CANALIZACIÓN GAS NATURAL 1"
Precio: 120.73
Filtro roscado para canalización de gas natural de 1", con cuerpo de hierro fundido y tamiz de acero inoxidable 0,1mm. Incluso conexiones y materiales auxiliares para su colocación. Medida la cantidad ejecutada.

| Código | Ud | Descripción | Rendimiento | Precio | Importe |
|---|---|---|---|---|---|
| TO01400 | h | OF. 1ª CALEFACTOR O MECÁNICO | 0.2 | 19.85 | 3.97 |
| IG06007 | u | FILTRO CANALIZACIÓN GAS NATURAL 1" | 1 | 115.36 | 115.36 |
| WW00300 | u | MATERIAL COMPLEMENTARIO O PZAS. ESPECIALES | 2 | 0.55 | 1.10 |
| WW00400 | u | PEQUEÑO MATERIAL | 1 | 0.3 | 0.30 |
|  |  | Total |  |  | 120.73 |

**08LNV00070** u REGULADOR ROSCADO 1/2"
Precio: 145.17
Regulador de 1/2" colocado en canalización de gas natural, para presión de hasta 500mbar y regulación de 10-30mbar por muelle. Con sistema de seguridad por exceso de presión y rearme manual. Incluso juntas y elementos complementarios. Medida la cantidad ejecutada.

| Código | Ud | Descripción | Rendimiento | Precio | Importe |
|---|---|---|---|---|---|
| TO01400 | h | OF. 1ª CALEFACTOR O MECÁNICO | 0.25 | 19.85 | 4.96 |
| IG06040 | u | REGULADOR ROSCADO 1/2" | 1 | 138.81 | 138.81 |
| WW00300 | u | MATERIAL COMPLEMENTARIO O PZAS. ESPECIALES | 2 | 0.55 | 1.10 |
| WW00400 | u | PEQUEÑO MATERIAL | 1 | 0.3 | 0.30 |
|  |  | Total |  |  | 145.17 |

**08LNV00071** u REGULADOR ROSCADO 3/4"
Precio: 163.77
Regulador de 3/4" colocado en canalización de gas natural, para presión de hasta 500mbar y regulación de 10-30mbar por muelle. Con sistema de seguridad por exceso de presión y rearme manual. Incluso juntas y elementos complementarios. Medida la cantidad ejecutada.

| Código | Ud | Descripción | Rendimiento | Precio | Importe |
|---|---|---|---|---|---|
| TO01400 | h | OF. 1ª CALEFACTOR O MECÁNICO | 0.25 | 19.85 | 4.96 |
| IG06041 | u | REGULADOR ROSCADO 3/4" | 1 | 157.41 | 157.41 |
| WW00300 | u | MATERIAL COMPLEMENTARIO O PZAS. ESPECIALES | 2 | 0.55 | 1.10 |
| WW00400 | u | PEQUEÑO MATERIAL | 1 | 0.3 | 0.30 |
|  |  | Total |  |  | 163.77 |

**08LNV00072** u REGULADOR ROSCADO 1"
Precio: 166.49
Regulador de 1" colocado en canalización de gas natural, para presión de hasta 500mbar y regulación de 10-30mbar por muelle. Con sistema de seguridad por exceso de presión y rearme manual. Incluso juntas y elementos complementarios. Medida la cantidad ejecutada.

| Código | Ud | Descripción | Rendimiento | Precio | Importe |
|---|---|---|---|---|---|
| TO01400 | h | OF. 1ª CALEFACTOR O MECÁNICO | 0.3 | 19.85 | 5.96 |
| IG06042 | u | REGULADOR ROSCADO 1" | 1 | 159.13 | 159.13 |
| WW00300 | u | MATERIAL COMPLEMENTARIO O PZAS. ESPECIALES | 2 | 0.55 | 1.10 |
| WW00400 | u | PEQUEÑO MATERIAL | 1 | 0.3 | 0.30 |
|  |  | Total |  |  | 166.49 |

**08LNV00073** u REGULADOR ROSCADO 1 1/2"
Precio: 253.45
Regulador de 1 1/2" colocado en canalización de gas natural, para presión de hasta 500mbar y regulación de 10-30mbar por muelle. Con sistema de seguridad por exceso de presión y rearme manual. Incluso juntas y elementos complementarios. Medida la cantidad ejecutada.

| Código | Ud | Descripción | Rendimiento | Precio | Importe |
|---|---|---|---|---|---|
| TO01400 | h | OF. 1ª CALEFACTOR O MECÁNICO | 0.3 | 19.85 | 5.96 |
| IG06043 | u | REGULADOR ROSCADO 1 1/2" | 1 | 246.09 | 246.09 |
| WW00300 | u | MATERIAL COMPLEMENTARIO O PZAS. ESPECIALES | 2 | 0.55 | 1.10 |
| WW00400 | u | PEQUEÑO MATERIAL | 1 | 0.3 | 0.30 |
|  |  | Total |  |  | 253.45 |

###### 08LNW Varios (02/03/2016)

#### 08M ELECTRO-MECÁNICAS (06/01/2008)

##### 08MA Ascensores y montacargas (06/01/2008)

###### 08MAA Ascensores

**08MAA90001** u ASCEN. SIN S. MÁQ. 535 kg 7 PER. 0,6 m/s 3 PAR. 7 m REC. DISCAP.
Precio: 18924.59
Ascensor sin sala de máquinas en castillete (Tipo mochila) y un enbarque accesible para personas con discapacidad, para 7 personas (carga nominal 535kg), 3 paradas, 7 m de recorrido, velocidad 0,60 m/s, maniobra universal, formada por: máquina, de sistema de tracción por adherencia, con grupo tractor regulado por variación de frecuencia con lazo cerrado y grupo tractor sin reductor alojado en la parte superior del hueco, doble freno independiente y tacometría de control del grupo tractor; cabina de dimensiones 1,40x1,10 m, equipo de puertas automáticas de acero inoxidable de 0,80 m de anchura, decoración melamínica o similar, avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 20 | 38.75 | 775.00 |
| ATC00400 | h | CUADRILLA FORMADA POR OFICIAL 1ª INSTALADOR Y AYUDANTE | 121 | 38.89 | 4705.69 |
| IM02130 | u | EQ. ASC. SIN S. MÁQ. 535 K 7 PER. 0,6 m/s 3 PAR. 7 m REC. | 1 | 11700.61 | 11700.61 |
| IM02131 | m | EQUIPO IMCREMENTO m DE RECORRIDO (SUPERIOR A 3 m POR PLANTA) | 1 | 88 | 88.00 |
| IM02138 | u | EQUIPO INCREMENTO POR PARADAS PUERTAS PISO AUT. 0,80 m | 3 | 523.43 | 1570.29 |
| WW00300 | u | MATERIAL COMPLEMENTARIO O PZAS. ESPECIALES | 100 | 0.55 | 55.00 |
| WW00400 | u | PEQUEÑO MATERIAL | 100 | 0.3 | 30.00 |
|  |  | Total |  |  | 18924.59 |

**08MAA90005** u ASCEN. SIN S. MÁQ. 625 kg 8 PER. 0,6 m/s 3 PAR. 7 m REC. DISCAP.
Precio: 19405.9
Ascensor sin sala de máquinas en castillete (Tipo mochila) y un embarque accesible para personas con discapacitadad, para 8 personas (carga nominal 625 kg), 3 paradas, 7 m de recorrido, velocidad 0,60 m/s, maniobra universal, formada por: máquina, de sistema de tracción por adherencia, con grupo tractor regulado por variación de frecuencia con lazo cerrado y grupo tractor sin reductor alojado en la parte superior del hueco, doble freno independiente y tacometría de control del grupo tractor; cabina de dimensiones 1,10x1,40 m, equipo de puertas automáticas de acero inoxidable de 0,90 cm de anchura, decoración melamínico o similar,avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 20 | 38.75 | 775.00 |
| ATC00400 | h | CUADRILLA FORMADA POR OFICIAL 1ª INSTALADOR Y AYUDANTE | 121 | 38.89 | 4705.69 |
| IM02131 | m | EQUIPO IMCREMENTO m DE RECORRIDO (SUPERIOR A 3 m POR PLANTA) | 1 | 88 | 88.00 |
| IM02139 | u | EQUIPO INCREMENTO POR PARADAS PUERTAS PISO AUT. 0,90 m | 3 | 614.8 | 1844.40 |
| IM02210 | u | EQUIPO ASC. SIN SALA MÁQ. 625 Kg 8 PER. 0,6 m/s 3 PAR. 7 m REC. | 1 | 11907.81 | 11907.81 |
| WW00300 | u | MATERIAL COMPLEMENTARIO O PZAS. ESPECIALES | 100 | 0.55 | 55.00 |
| WW00400 | u | PEQUEÑO MATERIAL | 100 | 0.3 | 30.00 |
|  |  | Total |  |  | 19405.9 |

**08MAA90009** u ASCEN. SIN S. MÁQ. 300 kg 4 PER. 1 m/s 6 PAR. DISCAP.
Precio: 23504.44
Ascensor sin sala de máquinas en castillete (Tipo mochila) y un enbarque accesible para personas con discapacitad, para 4 personas (carga nominal 300kg), 6 paradas, velocidad 1 m/s, maniobra universal, formada por: máquina, de sistema de tracción por adherencia, con grupo tractor regulado por variación de frecuencia con lazo cerrado y grupo tractor sin reductor alojado en la parte superior del hueco, doble freno independiente y tacometría de control del grupo tractor; cabina de dimensiones 1,10x1,40 m, equipo de puertas automáticas de acero inoxidable de 0,80 m de anchura, decoración melamínico o similar,avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 35 | 38.75 | 1356.25 |
| ATC00400 | h | CUADRILLA FORMADA POR OFICIAL 1ª INSTALADOR Y AYUDANTE | 135 | 38.89 | 5250.15 |
| IM02131 | m | EQUIPO IMCREMENTO m DE RECORRIDO (SUPERIOR A 3 m POR PLANTA) | 1 | 88 | 88.00 |
| IM02138 | u | EQUIPO INCREMENTO POR PARADAS PUERTAS PISO AUT. 0,80 m | 6 | 523.43 | 3140.58 |
| IM02143 | u | EQUIPO ASC. SIN SALA MÁQ. 300 Kg 4 PER. 1m/s | 1 | 13584.46 | 13584.46 |
| WW00300 | u | MATERIAL COMPLEMENTARIO O PZAS. ESPECIALES | 100 | 0.55 | 55.00 |
| WW00400 | u | PEQUEÑO MATERIAL | 100 | 0.3 | 30.00 |
|  |  | Total |  |  | 23504.44 |

**08MAA90010** u ASCEN. SIN S. MÁQ. 400 kg 5 PER. 1 m/s 6 PAR. 16 m REC. DISCAP.
Precio: 25528.19
Ascensor sin sala de máquinas en castillete (Tipo mochila) y un enbarque accesible para personas con discapacitad, para 5 personas (carga nominal 400kg), 6 paradas, 16 m de recorrido, velocidad 1 m/s, maniobra universal, formada por: máquina, de sistema de tracción por adherencia, con grupo tractor regulado por variación de frecuencia con lazo cerrado y grupo tractor sin reductor alojado en la parte superior del hueco, doble freno independiente y tacometría de control del grupo tractor; cabina de dimensiones 1,10x1,40 m, equipo de puertas automáticas de acero inoxidable de 0,80 m de anchura, decoración melamínico o similar,avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 35 | 38.75 | 1356.25 |
| ATC00400 | h | CUADRILLA FORMADA POR OFICIAL 1ª INSTALADOR Y AYUDANTE | 135 | 38.89 | 5250.15 |
| IM02131 | m | EQUIPO IMCREMENTO m DE RECORRIDO (SUPERIOR A 3 m POR PLANTA) | 1 | 88 | 88.00 |
| IM02138 | u | EQUIPO INCREMENTO POR PARADAS PUERTAS PISO AUT. 0,80 m | 6 | 523.43 | 3140.58 |
| IM02140 | u | EQUIPO ASC. SIN SALA MÁQ. 400 Kg 5 PER. 1 m/s 6 PAR. 16 m REC. | 1 | 15608.21 | 15608.21 |
| WW00300 | u | MATERIAL COMPLEMENTARIO O PZAS. ESPECIALES | 100 | 0.55 | 55.00 |
| WW00400 | u | PEQUEÑO MATERIAL | 100 | 0.3 | 30.00 |
|  |  | Total |  |  | 25528.19 |

**08MAA90011** u ASCEN. SIN S. MÁQ. 400 kg 5 PER. 1 m/s 4 PAR. DISCAP.
Precio: 23704.93
Ascensor sin sala de máquinas en castillete (Tipo mochila) y un enbarque accesible para personas con discapacitad, para 5 personas (carga nominal 400kg),4 paradas, velocidad 1 m/s, maniobra universal, formada por: máquina, de sistema de tracción por adherencia, con grupo tractor regulado por variación de frecuencia con lazo cerrado y grupo tractor sin reductor alojado en la parte superior del hueco, doble freno independiente y tacometría de control del grupo tractor; cabina de dimensiones 1,10x1,40 m, equipo de puertas automáticas de acero inoxidable de 0,80 m de anchura, decoración melamínico o similar,avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 25 | 38.75 | 968.75 |
| ATC00400 | h | CUADRILLA FORMADA POR OFICIAL 1ª INSTALADOR Y AYUDANTE | 125 | 38.89 | 4861.25 |
| IM02131 | m | EQUIPO IMCREMENTO m DE RECORRIDO (SUPERIOR A 3 m POR PLANTA) | 1 | 88 | 88.00 |
| IM02138 | u | EQUIPO INCREMENTO POR PARADAS PUERTAS PISO AUT. 0,80 m | 4 | 523.43 | 2093.72 |
| IM02140 | u | EQUIPO ASC. SIN SALA MÁQ. 400 Kg 5 PER. 1 m/s 6 PAR. 16 m REC. | 1 | 15608.21 | 15608.21 |
| WW00300 | u | MATERIAL COMPLEMENTARIO O PZAS. ESPECIALES | 100 | 0.55 | 55.00 |
| WW00400 | u | PEQUEÑO MATERIAL | 100 | 0.3 | 30.00 |
|  |  | Total |  |  | 23704.93 |

**08MAA90014** u ASCEN. SIN S. MÁQ. 535 kg 7 PER. 1 m/s 4 PAR. DISCAP.
Precio: 24535.03
Ascensor sin sala de máquinas en castillete (Tipo mochila) y un enbarque accesible para personas con discapacitadad, para 7 personas (carga nominal 535kg), 4 paradas, velocidad 1 m/s, maniobra universal, formada por: máquina, de sistema de tracción por adherencia, con grupo tractor regulado por variación de frecuencia con lazo cerrado y grupo tractor sin reductor alojado en la parte superior del hueco, doble freno independiente y tacometría de control del grupo tractor; cabina de dimensiones 1,10x1,40 m, equipo de puertas automáticas de acero inoxidable de 0,80 m de anchura, decoración melamínico o similar, avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 25 | 38.75 | 968.75 |
| ATC00400 | h | CUADRILLA FORMADA POR OFICIAL 1ª INSTALADOR Y AYUDANTE | 125 | 38.89 | 4861.25 |
| IM02131 | m | EQUIPO IMCREMENTO m DE RECORRIDO (SUPERIOR A 3 m POR PLANTA) | 1 | 88 | 88.00 |
| IM02138 | u | EQUIPO INCREMENTO POR PARADAS PUERTAS PISO AUT. 0,80 m | 4 | 523.43 | 2093.72 |
| IM02150 | u | EQUIPO ASC. SIN SALA MÁQ. 535 Kg 7 PER. 1 m/s 6 PAR. 16 m REC. | 1 | 16438.31 | 16438.31 |
| WW00300 | u | MATERIAL COMPLEMENTARIO O PZAS. ESPECIALES | 100 | 0.55 | 55.00 |
| WW00400 | u | PEQUEÑO MATERIAL | 100 | 0.3 | 30.00 |
|  |  | Total |  |  | 24535.03 |

**08MAA90015** u ASCEN. SIN S. MÁQ. 535 kg 7 PER. 1 m/s 6 PAR. 16 m REC. DISCAP.
Precio: 26358.29
Ascensor sin sala de máquinas en castillete (Tipo mochila) y un enbarque accesible para personas con discapacitadad, para 7 personas (carga nominal 535kg), 6 paradas, 16 m de recorrido, velocidad 1 m/s, maniobra universal, formada por: máquina, de sistema de tracción por adherencia, con grupo tractor regulado por variación de frecuencia con lazo cerrado y grupo tractor sin reductor alojado en la parte superior del hueco, doble freno independiente y tacometría de control del grupo tractor; cabina de dimensiones 1,10x1,40 m, equipo de puertas automáticas de acero inoxidable de 0,80 m de anchura, decoración melamínico o similar, avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 35 | 38.75 | 1356.25 |
| ATC00400 | h | CUADRILLA FORMADA POR OFICIAL 1ª INSTALADOR Y AYUDANTE | 135 | 38.89 | 5250.15 |
| IM02131 | m | EQUIPO IMCREMENTO m DE RECORRIDO (SUPERIOR A 3 m POR PLANTA) | 1 | 88 | 88.00 |
| IM02138 | u | EQUIPO INCREMENTO POR PARADAS PUERTAS PISO AUT. 0,80 m | 6 | 523.43 | 3140.58 |
| IM02150 | u | EQUIPO ASC. SIN SALA MÁQ. 535 Kg 7 PER. 1 m/s 6 PAR. 16 m REC. | 1 | 16438.31 | 16438.31 |
| WW00300 | u | MATERIAL COMPLEMENTARIO O PZAS. ESPECIALES | 100 | 0.55 | 55.00 |
| WW00400 | u | PEQUEÑO MATERIAL | 100 | 0.3 | 30.00 |
|  |  | Total |  |  | 26358.29 |

**08MAA90019** u ASCEN. SIN S. MÁQ. 625 kg 8 PER. 1 m/s 4 PAR. DISCAP.
Precio: 24894.07
Ascensor sin sala de máquinas en castillete (Tipo mochila) y un enbarque accesible para personas con discapacidad, para 8 personas (carga nominal 625 kg), 4 paradas, velocidad 1 m/s , maniobra universal, formada por: máquina, de sistema de tracción por adherencia, con grupo tractor regulado por variación de frecuencia con lazo cerrado y grupo tractor sin reductor alojado en la parte superior del hueco, doble freno independiente y tacometría de control del grupo tractor; cabina de dimensiones 1,10x1,40 m, equipo de puertas automáticas de acero inoxidable de 0,80 m de anchura, decoración melamínico o similar, avisador sonoro de paradas, botonera tipo arábigo y braile, suelo antideslizante de PVC con rodapié perimetral, pasamanos y medio espejo; cuadro de protección eléctrica, cuadro de mandos, alumbrado de huecos con interruptores conmutados, tomas de corriente en foso, cabina y zonas superiores, guias de acero, contrapesos, limitador de velocidad, paracaidas y botonera exterior, incluso ayudas de albañilería; instalado según el RD 57/2005, REBT, CTE e instrucciones del fabricante. Medida la cantidad ejecutada.

| Código | Ud | Descripción | Rendimiento | Precio | Importe |
|---|---|---|---|---|---|
| ATC00100 | h | CUADRILLA ALBAÑILERÍA, FORMADA POR OFICIAL 1ª Y PEÓN ESP. | 25 | 38.75 | 968.75 |
| ATC00400 | h | CUADRILLA FORMADA POR OFICIAL 1ª INSTALADOR Y AYUDANTE | 125 | 38.89 | 4861.25 |
| IM02131 | m | EQUIPO IMCREMENTO m DE RECORRIDO (SUPERIOR A 3 m POR PLANTA) | 1 | 88 | 88.00 |
| IM02138 | u | EQUIPO INCREMENTO POR PARADAS PUERTAS PISO AUT. 0,80 m | 4 | 523.43 | 2093.72 |
| IM02160 | u | EQ. ASC. SIN SALA MÁQ. 625 Kg 8 PER. 1 m/s 6 PAR. 16 m REC. | 1 | 16797.35 | 16797.35 |
| WW00300 | u | MATERIAL COMPLEMENTARIO O PZAS. ESPECIALES | 100 | 0.55 | 55.00 |
| WW00400 | u | PEQUEÑO MATERIAL | 100 | 0.3 | 30.00 |
|  |  | Total |  |  | 24894.07 |

**08MAA90020** u ASCEN. SIN S. MÁQ. 625 kg 8 PER. 1 m/s 6 PAR. 16 m REC. DISCAP.
Precio: 26717.33
Ascensor sin sala de máquinas en castillete (Tipo mochila) y un enbarque accesible para personas con discapacidad, para 8 personas (carga nominal 625 kg), 6 paradas, 16 m de recorrido, velocidad 1 m/s , maniobra universal, formada por: máquina, de sistema de tracción por adherencia, con grupo tractor regulado por variación de frecuencia con lazo cerrado y grupo tractor sin reductor alojado en la parte superior del hueco, doble freno independiente y tacometría de control del grupo tractor; cabina de dimensiones 1,10x1,40 m, equipo de puertas automáticas de acero inoxidable de 0,80 m de anchura, decoración melamínico o similar, avisador sonoro de paradas, botonera tipo arábigo y braile, suelo antideslizante de PVC con rodapié perimetral, pasamanos y medio espejo; cuadro de protección eléctrica, cuadro de mandos, alumbrado de huecos con interruptores conmutados, tomas de corriente en foso, cabina y zonas superiores, guias de acero, contrapesos, limitador de velocidad, paracaidas y botonera exterior, incluso ayudas de albañilería; instalado según el RD 57/2005, REBT, CTE e instrucciones del fabricante. Medida la cantidad ejecutada.

| Código | Ud | Descripción | Rendimiento | Precio | Importe |
|---|---|---|---|---|---|
| ATC00100 | h | CUADRILLA ALBAÑILERÍA, FORMADA POR OFICIAL 1ª Y PEÓN ESP. | 35 | 38.75 | 1356.25 |
| ATC00400 | h | CUADRILLA FORMADA POR OFICIAL 1ª INSTALADOR Y AYUDANTE | 135 | 38.89 | 5250.15 |
| IM02131 | m | EQUIPO IMCREMENTO m DE RECORRIDO (SUPERIOR A 3 m POR PLANTA) | 1 | 88 | 88.00 |
| IM02138 | u | EQUIPO INCREMENTO POR PARADAS PUERTAS PISO AUT. 0,80 m | 6 | 523.43 | 3140.58 |
| IM02160 | u | EQ. ASC. SIN SALA MÁQ. 625 Kg 8 PER. 1 m/s 6 PAR. 16 m REC. | 1 | 16797.35 | 16797.35 |
| WW00300 | u | MATERIAL COMPLEMENTARIO O PZAS. ESPECIALES | 100 | 0.55 | 55.00 |
| WW00400 | u | PEQUEÑO MATERIAL | 100 | 0.3 | 30.00 |
|  |  | Total |  |  | 26717.33 |

**08MAA90030** u ASCEN. SIN S. MÁQ. 300 kg 4 PER. 1 m/s 4 PAR. DISCAP.
Precio: 21681.18
Ascensor sin sala de máquinas en castillete (Tipo mochila) y un enbarque accesible para personas con discapacitad, para 4 personas (carga nominal 300kg), 4 paradas, velocidad 1 m/s, maniobra universal, formada por: máquina, de sistema de tracción por adherencia, con grupo tractor regulado por variación de frecuencia con lazo cerrado y grupo tractor sin reductor alojado en la parte superior del hueco, doble freno independiente y tacometría de control del grupo tractor; cabina de dimensiones 1,10x1,40 m, equipo de puertas automáticas de acero inoxidable de 0,80 m de anchura, decoración melamínico o similar,avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 25 | 38.75 | 968.75 |
| ATC00400 | h | CUADRILLA FORMADA POR OFICIAL 1ª INSTALADOR Y AYUDANTE | 125 | 38.89 | 4861.25 |
| IM02131 | m | EQUIPO IMCREMENTO m DE RECORRIDO (SUPERIOR A 3 m POR PLANTA) | 1 | 88 | 88.00 |
| IM02138 | u | EQUIPO INCREMENTO POR PARADAS PUERTAS PISO AUT. 0,80 m | 4 | 523.43 | 2093.72 |
| IM02143 | u | EQUIPO ASC. SIN SALA MÁQ. 300 Kg 4 PER. 1m/s | 1 | 13584.46 | 13584.46 |
| WW00300 | u | MATERIAL COMPLEMENTARIO O PZAS. ESPECIALES | 100 | 0.55 | 55.00 |
| WW00400 | u | PEQUEÑO MATERIAL | 100 | 0.3 | 30.00 |
|  |  | Total |  |  | 21681.18 |

**08MAA90050** u ASCEN. SIN S. MÁQ. 320 kg 4 PER. 1 m/s 2 PAR. 4 m REC. DISCAP.
Precio: 16531.24
Ascensor de emergencia sin cuarto de maquinas con un embarque accesible para personas con discapacidad, para 4 personas (carga nominal 320 kg), 2 paradas, 4 m de recorrido, velocidad 1,0 m/s, formado por: máquina, tracción eléctrica por suspensión, cabina de 0,85x1,00 m con paredes de melamina, suelo de material sintético, luz indirecta por fluorescente, medio espejo, puerta telescópica de 0.70 m con tres hojas en acero inoxidable, pasamanos, botonera, avisador acústico, indicador de cabina con luz de emergencia y señal de sobrecarga, incluso ayudas de albañilería; instalado según EN 81-70, RD 57/2005, REBT, CTE e instrucciones del fabricante. Medida la cantidad ejecutada.

| Código | Ud | Descripción | Rendimiento | Precio | Importe |
|---|---|---|---|---|---|
| ATC00100 | h | CUADRILLA ALBAÑILERÍA, FORMADA POR OFICIAL 1ª Y PEÓN ESP. | 12 | 38.75 | 465.00 |
| ATC00400 | h | CUADRILLA FORMADA POR OFICIAL 1ª INSTALADOR Y AYUDANTE | 70 | 38.89 | 2722.30 |
| IM02131 | m | EQUIPO IMCREMENTO m DE RECORRIDO (SUPERIOR A 3 m POR PLANTA) | 1 | 88 | 88.00 |
| IM02136 | u | EQUIPO INCREMENTO POR PARADAS PUERTAS PISO AUT. 0,70 m | 2 | 490.13 | 980.26 |
| IM02220 | u | EQ. ASC. SIN S. MAQ. 320 Kg 4 PER. 1 m/s | 1 | 12190.68 | 12190.68 |
| WW00300 | u | MATERIAL COMPLEMENTARIO O PZAS. ESPECIALES | 100 | 0.55 | 55.00 |
| WW00400 | u | PEQUEÑO MATERIAL | 100 | 0.3 | 30.00 |
|  |  | Total |  |  | 16531.24 |

**08MAA90060** u ASCEN. SIN S. MÁQ. 320 kg 4 PER. 1 m/s 3 PAR. 7 m REC. DISCAP.
Precio: 19314.76
Ascensor sin cuarto de máquinas con un embarque accesible para personas con discapacidad, para 4 personas (carga nominal 320 kg), 3 paradas, 7 m de recorrido, velocidad 1,0 m/s, formado por: máquina, tracción eléctrica por suspensión, cabina de 0,85x1,00 m con paredes de melamina, suelo de material sintético, luz indirecta por fluorescente, medio espejo, puerta telescópica de 0.70 m con tres hojas en acero inoxidable, pasamanos, botonera, avisador acústico, indicador de cabina con luz de emergencia y señal de sobrecarga, incluso ayudas de albañilería; instalado según EN 81-70, RD 57/2005, REBT, CTE e instrucciones del fabricante. Medida la cantidad ejecutada.

| Código | Ud | Descripción | Rendimiento | Precio | Importe |
|---|---|---|---|---|---|
| ATC00100 | h | CUADRILLA ALBAÑILERÍA, FORMADA POR OFICIAL 1ª Y PEÓN ESP. | 20 | 38.75 | 775.00 |
| ATC00400 | h | CUADRILLA FORMADA POR OFICIAL 1ª INSTALADOR Y AYUDANTE | 121 | 38.89 | 4705.69 |
| IM02131 | m | EQUIPO IMCREMENTO m DE RECORRIDO (SUPERIOR A 3 m POR PLANTA) | 1 | 88 | 88.00 |
| IM02136 | u | EQUIPO INCREMENTO POR PARADAS PUERTAS PISO AUT. 0,70 m | 3 | 490.13 | 1470.39 |
| IM02220 | u | EQ. ASC. SIN S. MAQ. 320 Kg 4 PER. 1 m/s | 1 | 12190.68 | 12190.68 |
| WW00300 | u | MATERIAL COMPLEMENTARIO O PZAS. ESPECIALES | 100 | 0.55 | 55.00 |
| WW00400 | u | PEQUEÑO MATERIAL | 100 | 0.3 | 30.00 |
|  |  | Total |  |  | 19314.76 |

**08MAA90070** u ASCEN. SIN S. MÁQ. 450 kg 6 PER. 1 m/s 2 PAR. 4 m REC. DISCAP.
Precio: 17403.41
Ascensor sin cuarto de máquinas con un embarque accesible para personas con discapacidad, para 6 personas (carga nominal 450 kg), 2 paradas, 4 m de recorrido, velocidad 1,0 m/s, formado por: máquina, tracción electrica por suspensión, cabina de 1,25x1,00 m con paredes de melamina, suelo de material sintético, luz indirecta por fluorescente, medio espejo, puerta telescópica de 0.80 m con tres hojas en acero inoxidable, pasamanos, botonera, avisador acústico, indicador de cabina con luz de emergencia y señal de sobrecarga, incluso ayudas de albañilería; instalado según EN 81-70, RD 57/2005, REBT, CTE e instrucciones del fabricante. Medida la cantidad ejecutada.

| Código | Ud | Descripción | Rendimiento | Precio | Importe |
|---|---|---|---|---|---|
| ATC00100 | h | CUADRILLA ALBAÑILERÍA, FORMADA POR OFICIAL 1ª Y PEÓN ESP. | 12 | 38.75 | 465.00 |
| ATC00400 | h | CUADRILLA FORMADA POR OFICIAL 1ª INSTALADOR Y AYUDANTE | 70 | 38.89 | 2722.30 |
| IM02131 | m | EQUIPO IMCREMENTO m DE RECORRIDO (SUPERIOR A 3 m POR PLANTA) | 1 | 88 | 88.00 |
| IM02138 | u | EQUIPO INCREMENTO POR PARADAS PUERTAS PISO AUT. 0,80 m | 2 | 523.43 | 1046.86 |
| IM02240 | u | EQ. ASC. SIN S. MAQ. 450 Kg 6 PER. 1 m/s | 1 | 12996.25 | 12996.25 |
| WW00300 | u | MATERIAL COMPLEMENTARIO O PZAS. ESPECIALES | 100 | 0.55 | 55.00 |
| WW00400 | u | PEQUEÑO MATERIAL | 100 | 0.3 | 30.00 |
|  |  | Total |  |  | 17403.41 |

**08MAA90080** u ASCEN. SIN S. MÁQ. 450 kg 6 PER. 1 m/s 3 PAR. 7 m REC. DISCAP.
Precio: 20220.23
Ascensor sin cuarto de maquinas con un embarque accesible para personas con discapacidad, para 6 personas (carga nominal 450 kg), 3 paradas, 7 m de recorrido, velocidad 1,0 m/s, formado por: máquina, tracción eléctrica por suspensión, cabina de 1,25x1,00 m con paredes de melamina, suelo de material sintético, luz indirecta por fluorescente, medio espejo, puerta telescópica de 0.80 m con tres hojas en acero inoxidable, pasamanos, botonera, avisador acústico, indicador de cabina con luz de emergencia y señal de sobrecarga, incluso ayudas de albañilería; instalado según EN 81-70, RD 57/2005, REBT, CTE e instrucciones del fabricante. Medida la cantidad ejecutada.

| Código | Ud | Descripción | Rendimiento | Precio | Importe |
|---|---|---|---|---|---|
| ATC00100 | h | CUADRILLA ALBAÑILERÍA, FORMADA POR OFICIAL 1ª Y PEÓN ESP. | 20 | 38.75 | 775.00 |
| ATC00400 | h | CUADRILLA FORMADA POR OFICIAL 1ª INSTALADOR Y AYUDANTE | 121 | 38.89 | 4705.69 |
| IM02131 | m | EQUIPO IMCREMENTO m DE RECORRIDO (SUPERIOR A 3 m POR PLANTA) | 1 | 88 | 88.00 |
| IM02138 | u | EQUIPO INCREMENTO POR PARADAS PUERTAS PISO AUT. 0,80 m | 3 | 523.43 | 1570.29 |
| IM02240 | u | EQ. ASC. SIN S. MAQ. 450 Kg 6 PER. 1 m/s | 1 | 12996.25 | 12996.25 |
| WW00300 | u | MATERIAL COMPLEMENTARIO O PZAS. ESPECIALES | 100 | 0.55 | 55.00 |
| WW00400 | u | PEQUEÑO MATERIAL | 100 | 0.3 | 30.00 |
|  |  | Total |  |  | 20220.23 |

**08MAA90100** u ASCEN. S/C S. MÁQ. 625 kg 8 PER. 1,6 m/s 10 PAR. 28 m REC. DISC.
Precio: 38137.29
Ascensor con o sin sala de máquinas en castillete (Tipo mochila) y un enbarque accesible para personas con discapacitadad, para 8 personas (carga nominal 625kg), 10 paradas, 28 m de recorrido, velocidad 1,6 m/s, maniobra universal, formada por: máquina, de sistema de tracción por adherencia, con grupo tractor regulado por variación de frecuencia con lazo cerrado y grupo tractor sin reductor alojado en la parte superior del hueco, doble freno independiente y tacometría de control del grupo tractor; cabina de dimensiones 1,10x1,40 m, equipo de puertas automáticas de acero inoxidable de 0,90 m de anchura, decoración melamínico o similar,avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 50 | 38.75 | 1937.50 |
| ATC00400 | h | CUADRILLA FORMADA POR OFICIAL 1ª INSTALADOR Y AYUDANTE | 221 | 38.89 | 8594.69 |
| IM02131 | m | EQUIPO IMCREMENTO m DE RECORRIDO (SUPERIOR A 3 m POR PLANTA) | 1 | 88 | 88.00 |
| IM02139 | u | EQUIPO INCREMENTO POR PARADAS PUERTAS PISO AUT. 0,90 m | 10 | 614.8 | 6148.00 |
| IM02170 | u | EQ. ASC. SIN/CON S. MÁQ. 625 Kg 8 PER. 1,6 m/s 10 PAR. 28 m REC. | 1 | 21284.1 | 21284.10 |
| WW00300 | u | MATERIAL COMPLEMENTARIO O PZAS. ESPECIALES | 100 | 0.55 | 55.00 |
| WW00400 | u | PEQUEÑO MATERIAL | 100 | 0.3 | 30.00 |
|  |  | Total |  |  | 38137.29 |

**08MAA90105** u ASCENSOR 4 PER. 1 m/s 4 PAR. 10 m REC. PERS. DISCAP.
Precio: 20287.37
Ascensor para 4 personas (carga nominal 300 kg) y un enbarque accesible para personas con discapacitadad, 4 paradas, 10 m de recorrido, velocidad 1 m/s, maniobra universal, formada por: máquina, de sistema de tracción por adherencia, con grupo tractor regulado por variación de frecuencia con lazo cerrado y grupo tractor sin reductor alojado en la parte superior del hueco, doble freno independiente y tacometría de control del grupo tractor; cabina, de dimensiones 1,10x1,40 mm, equipo de puertas automáticas de acero inoxidable de 0,80 m de anchura, decoración melamínico o similar, avisador sonoro de paradas, botonera tipo arábigo y braile, suelo antideslizante de PVC con rodapié perimetral, pasamanos y medio espejo; cuadro de protección eléctrica, cuadro de mandos, alumbrado de huecos con interruptores conmutados, tomas de corriente en foso, cabina y zonas superiores, guias de acero, contrapesos, limitador de velocidad, paracaidas y botonera exterior, incluso ayudas de albañilería; instalado según el RD 57/2005, REBT, CTE e instrucciones del fabricante. Medida la cantidad ejecutada.

| Código | Ud | Descripción | Rendimiento | Precio | Importe |
|---|---|---|---|---|---|
| ATC00100 | h | CUADRILLA ALBAÑILERÍA, FORMADA POR OFICIAL 1ª Y PEÓN ESP. | 25 | 38.75 | 968.75 |
| ATC00400 | h | CUADRILLA FORMADA POR OFICIAL 1ª INSTALADOR Y AYUDANTE | 125 | 38.89 | 4861.25 |
| IM02131 | m | EQUIPO IMCREMENTO m DE RECORRIDO (SUPERIOR A 3 m POR PLANTA) | 1 | 88 | 88.00 |
| IM02138 | u | EQUIPO INCREMENTO POR PARADAS PUERTAS PISO AUT. 0,80 m | 4 | 523.43 | 2093.72 |
| IM02180 | u | EQUIPO ASC. CON SALA MÁQ. 300 kg 4 PER. 1 m/s 4 PAR. 10 m REC. | 1 | 12190.65 | 12190.65 |
| WW00300 | u | MATERIAL COMPLEMENTARIO O PZAS. ESPECIALES | 100 | 0.55 | 55.00 |
| WW00400 | u | PEQUEÑO MATERIAL | 100 | 0.3 | 30.00 |
|  |  | Total |  |  | 20287.37 |

**08MAA90110** u ASCENSOR 8 PER. 1 m/s 6 PAR. 16 m REC. PERS. DISCAP.
Precio: 27265.55
Ascensor para 8 personas (carga nominal 625 kg) y un enbarque accesible para personas con discapacitadad, 6 paradas, 16 m de recorrido, velocidad 1 m/s, maniobra universal, formada por: máquina, de sistema de tracción por adherencia, con grupo tractor regulado por variación de frecuencia con lazo cerrado y grupo tractor sin reductor alojado en la parte superior del hueco, doble freno independiente y tacometría de control del grupo tractor; cabina de dimensiones 1,10x1,40 m, equipo de puertas automáticas de acero inoxidable de 0,90 m de anchura, decoración melamínico o similar, avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 35 | 38.75 | 1356.25 |
| ATC00400 | h | CUADRILLA FORMADA POR OFICIAL 1ª INSTALADOR Y AYUDANTE | 135 | 38.89 | 5250.15 |
| IM02131 | m | EQUIPO IMCREMENTO m DE RECORRIDO (SUPERIOR A 3 m POR PLANTA) | 1 | 88 | 88.00 |
| IM02139 | u | EQUIPO INCREMENTO POR PARADAS PUERTAS PISO AUT. 0,90 m | 6 | 614.8 | 3688.80 |
| IM02190 | u | EQUIPO ASC. CON SALA MÁQ. 630 Kg 8 PER. 1 m/s 6 PAR. 16 m REC. | 1 | 16797.35 | 16797.35 |
| WW00300 | u | MATERIAL COMPLEMENTARIO O PZAS. ESPECIALES | 100 | 0.55 | 55.00 |
| WW00400 | u | PEQUEÑO MATERIAL | 100 | 0.3 | 30.00 |
|  |  | Total |  |  | 27265.55 |

**08MAA90150** u ASCEN. HIDRAÚLICO 4 PER. 0,6 m/s 2 PAR. 4 m REC. PERS. DISCAP.
Precio: 16089.31
Ascensor hidráulico con un embarque accesible para personas con discapacidad, para 4 personas (carga nominal 320 kg), 2 paradas, 4 m de recorrido, velocidad 0,60 m/s, formado por: máquina, tracción hidráulica, cabina de 0,98x0,84 m con paredes de formica, suelo preparado para colocación de mármol o granito, luz mediante spot halógenos, medio espejo, puerta telescópica de 0.70 m con 2 hojas en acero inoxidable, pasamanos, botonera, avisador acústico, indicador de cabina con luz de emergencia y señal de sobrecarga, incluso ayudas de albañilería; instalado según EN 81-70, RD 57/2005, REBT, CTE e instrucciones del fabricante. Medida la cantidad ejecutada.

| Código | Ud | Descripción | Rendimiento | Precio | Importe |
|---|---|---|---|---|---|
| ATC00100 | h | CUADRILLA ALBAÑILERÍA, FORMADA POR OFICIAL 1ª Y PEÓN ESP. | 12 | 38.75 | 465.00 |
| ATC00400 | h | CUADRILLA FORMADA POR OFICIAL 1ª INSTALADOR Y AYUDANTE | 70 | 38.89 | 2722.30 |
| IM02131 | m | EQUIPO IMCREMENTO m DE RECORRIDO (SUPERIOR A 3 m POR PLANTA) | 1 | 88 | 88.00 |
| IM02136 | u | EQUIPO INCREMENTO POR PARADAS PUERTAS PISO AUT. 0,70 m | 2 | 490.13 | 980.26 |
| IM02320 | u | EQUIPO ASC. HIDRAÚLICO. 320 Kg 4 PER. 0,6 m/s | 1 | 11748.75 | 11748.75 |
| WW00300 | u | MATERIAL COMPLEMENTARIO O PZAS. ESPECIALES | 100 | 0.55 | 55.00 |
| WW00400 | u | PEQUEÑO MATERIAL | 100 | 0.3 | 30.00 |
|  |  | Total |  |  | 16089.31 |

**08MAA90155** u ASCEN. HIDRAÚLICO 4 PER. 0,6 m/s 3 PAR. 7 m REC. PERS. DISCAP.
Precio: 18872.83
Ascensor hidráulico con un embarque accesible para personas con discapacidad, para 4 personas (carga nominal 320 kg), 3 paradas, 7 m de recorrido, velocidad 0,60 m/s, formado por: máquina, tracción hidráulica, cabina de 0,98x0,84 m con paredes de formica, suelo preparado para colocación de mármol o granito, luz mediante spot halógenos, medio espejo, puerta telescópica de 0.70 m con 2 hojas en acero inoxidable, pasamanos, botonera, avisador acústico, indicador de cabina con luz de emergencia y señal de sobrecarga, incluso ayudas de albañilería; instalado según EN 81-70, RD 57/2005, REBT, CTE e instrucciones del fabricante. Medida la cantidad ejecutada.

| Código | Ud | Descripción | Rendimiento | Precio | Importe |
|---|---|---|---|---|---|
| ATC00100 | h | CUADRILLA ALBAÑILERÍA, FORMADA POR OFICIAL 1ª Y PEÓN ESP. | 20 | 38.75 | 775.00 |
| ATC00400 | h | CUADRILLA FORMADA POR OFICIAL 1ª INSTALADOR Y AYUDANTE | 121 | 38.89 | 4705.69 |
| IM02131 | m | EQUIPO IMCREMENTO m DE RECORRIDO (SUPERIOR A 3 m POR PLANTA) | 1 | 88 | 88.00 |
| IM02136 | u | EQUIPO INCREMENTO POR PARADAS PUERTAS PISO AUT. 0,70 m | 3 | 490.13 | 1470.39 |
| IM02320 | u | EQUIPO ASC. HIDRAÚLICO. 320 Kg 4 PER. 0,6 m/s | 1 | 11748.75 | 11748.75 |
| WW00300 | u | MATERIAL COMPLEMENTARIO O PZAS. ESPECIALES | 100 | 0.55 | 55.00 |
| WW00400 | u | PEQUEÑO MATERIAL | 100 | 0.3 | 30.00 |
|  |  | Total |  |  | 18872.83 |

**08MAA90156** u ASCEN. HIDRAÚLICO 4 PER. 0,6 m/s 4 PARADAS
Precio: 19712.27
Ascensor hidráulico, para 4 personas (carga nominal 320 kg), 4 paradas, velocidad 0,60 m/s, formado por: máquina, tracción hidráulica, cabina de 0,98x0,84 m con paredes de chapa, suelo preparado para colocación de mármol o granito, luz mediante spot halógenos, medio espejo, puerta telescópica de 0.70 m con 2 hojas en acero inoxidable, pasamanos, botonera, avisador acústico, indicador de cabina con luz de emergencia y señal de sobrecarga, incluso ayudas de albañilería; instalado según EN 81-70, RD 57/2005, REBT, CTE e instrucciones del fabricante. Medida la cantidad ejecutada.

| Código | Ud | Descripción | Rendimiento | Precio | Importe |
|---|---|---|---|---|---|
| ATC00100 | h | CUADRILLA ALBAÑILERÍA, FORMADA POR OFICIAL 1ª Y PEÓN ESP. | 25 | 38.75 | 968.75 |
| ATC00400 | h | CUADRILLA FORMADA POR OFICIAL 1ª INSTALADOR Y AYUDANTE | 125 | 38.89 | 4861.25 |
| IM02131 | m | EQUIPO IMCREMENTO m DE RECORRIDO (SUPERIOR A 3 m POR PLANTA) | 1 | 88 | 88.00 |
| IM02136 | u | EQUIPO INCREMENTO POR PARADAS PUERTAS PISO AUT. 0,70 m | 4 | 490.13 | 1960.52 |
| IM02320 | u | EQUIPO ASC. HIDRAÚLICO. 320 Kg 4 PER. 0,6 m/s | 1 | 11748.75 | 11748.75 |
| WW00300 | u | MATERIAL COMPLEMENTARIO O PZAS. ESPECIALES | 100 | 0.55 | 55.00 |
| WW00400 | u | PEQUEÑO MATERIAL | 100 | 0.3 | 30.00 |
|  |  | Total |  |  | 19712.27 |

**08MAA90157** u ASCEN. HIDRAÚLICO 4 PER. 0,6 m/s 5 PARADAS
Precio: 20590.6
Ascensor hidráulico, para 4 personas (carga nominal 320 kg), 5 paradas, velocidad 0,60 m/s, formado por: máquina, tracción hidráulica, cabina de 0,98x0,84 m con paredes de chapa, suelo preparado para colocación de mármol o granito, luz mediante spot halógenos, medio espejo, puerta telescópica de 0.70 m con 2 hojas en acero inoxidable, pasamanos, botonera, avisador acústico, indicador de cabina con luz de emergencia y señal de sobrecarga, incluso ayudas de albañilería; instalado según EN 81-70, RD 57/2005, REBT, CTE e instrucciones del fabricante. Medida la cantidad ejecutada.

| Código | Ud | Descripción | Rendimiento | Precio | Importe |
|---|---|---|---|---|---|
| ATC00100 | h | CUADRILLA ALBAÑILERÍA, FORMADA POR OFICIAL 1ª Y PEÓN ESP. | 30 | 38.75 | 1162.50 |
| ATC00400 | h | CUADRILLA FORMADA POR OFICIAL 1ª INSTALADOR Y AYUDANTE | 130 | 38.89 | 5055.70 |
| IM02131 | m | EQUIPO IMCREMENTO m DE RECORRIDO (SUPERIOR A 3 m POR PLANTA) | 1 | 88 | 88.00 |
| IM02136 | u | EQUIPO INCREMENTO POR PARADAS PUERTAS PISO AUT. 0,70 m | 5 | 490.13 | 2450.65 |
| IM02320 | u | EQUIPO ASC. HIDRAÚLICO. 320 Kg 4 PER. 0,6 m/s | 1 | 11748.75 | 11748.75 |
| WW00300 | u | MATERIAL COMPLEMENTARIO O PZAS. ESPECIALES | 100 | 0.55 | 55.00 |
| WW00400 | u | PEQUEÑO MATERIAL | 100 | 0.3 | 30.00 |
|  |  | Total |  |  | 20590.6 |

**08MAA90158** u ASCEN. HIDRAÚLICO 4 PER. 0,6 m/s 6 PARADAS
Precio: 21468.93
Ascensor hidráulico, para 4 personas (carga nominal 320 kg), 6 paradas, velocidad 0,60 m/s, formado por: máquina, tracción hidráulica, cabina de 0,98x0,84 m con paredes de chapa, suelo preparado para colocación de mármol o granito, luz mediante spot halógenos, medio espejo, puerta telescópica de 0.70 m con 2 hojas en acero inoxidable, pasamanos, botonera, avisador acústico, indicador de cabina con luz de emergencia y señal de sobrecarga, incluso ayudas de albañilería; instalado según EN 81-70, RD 57/2005, REBT, CTE e instrucciones del fabricante. Medida la cantidad ejecutada.

| Código | Ud | Descripción | Rendimiento | Precio | Importe |
|---|---|---|---|---|---|
| ATC00100 | h | CUADRILLA ALBAÑILERÍA, FORMADA POR OFICIAL 1ª Y PEÓN ESP. | 35 | 38.75 | 1356.25 |
| ATC00400 | h | CUADRILLA FORMADA POR OFICIAL 1ª INSTALADOR Y AYUDANTE | 135 | 38.89 | 5250.15 |
| IM02131 | m | EQUIPO IMCREMENTO m DE RECORRIDO (SUPERIOR A 3 m POR PLANTA) | 1 | 88 | 88.00 |
| IM02136 | u | EQUIPO INCREMENTO POR PARADAS PUERTAS PISO AUT. 0,70 m | 6 | 490.13 | 2940.78 |
| IM02320 | u | EQUIPO ASC. HIDRAÚLICO. 320 Kg 4 PER. 0,6 m/s | 1 | 11748.75 | 11748.75 |
| WW00300 | u | MATERIAL COMPLEMENTARIO O PZAS. ESPECIALES | 100 | 0.55 | 55.00 |
| WW00400 | u | PEQUEÑO MATERIAL | 100 | 0.3 | 30.00 |
|  |  | Total |  |  | 21468.93 |

**08MAA90159** u ASCEN. HIDRAÚLICO 4 PER. 0,6 m/s 2 PAR. PERS. DISCAP.
Precio: 15616.61
Ascensor hidráulico con un embarque accesible para personas con discapacidad, para 4 personas (carga nominal 320 kg), 2 paradas, velocidad 0,60 m/s, formado por: máquina, tracción hidráulica, cabina de 1,00x1,25 m con paredes de formica, suelo preparado para colocación de mármol o granito, luz mediante spot halógenos, medio espejo, puerta telescópica de 0.80 m con 2 hojas en acero inoxidable, pasamanos, botonera, avisador acústico, indicador de cabina con luz de emergencia y señal de sobrecarga, incluso ayudas de albañilería; instalado según EN 81-70, RD 57/2005, REBT, CTE e instrucciones del fabricante. Medida la cantidad ejecutada.

| Código | Ud | Descripción | Rendimiento | Precio | Importe |
|---|---|---|---|---|---|
| ATC00100 | h | CUADRILLA ALBAÑILERÍA, FORMADA POR OFICIAL 1ª Y PEÓN ESP. | 12 | 38.75 | 465.00 |
| ATC00400 | h | CUADRILLA FORMADA POR OFICIAL 1ª INSTALADOR Y AYUDANTE | 70 | 38.89 | 2722.30 |
| IM02131 | m | EQUIPO IMCREMENTO m DE RECORRIDO (SUPERIOR A 3 m POR PLANTA) | 1 | 88 | 88.00 |
| IM02138 | u | EQUIPO INCREMENTO POR PARADAS PUERTAS PISO AUT. 0,80 m | 2 | 523.43 | 1046.86 |
| IM02361 | u | EQUIPOS ASC. HIDRAÚLICO. 320 kG 4 PER. 0,6 m/s | 1 | 11209.45 | 11209.45 |
| WW00300 | u | MATERIAL COMPLEMENTARIO O PZAS. ESPECIALES | 100 | 0.55 | 55.00 |
| WW00400 | u | PEQUEÑO MATERIAL | 100 | 0.3 | 30.00 |
|  |  | Total |  |  | 15616.61 |

**08MAA90160** u ASCEN. HIDRAÚLICO 6 PER. 0,6 m/s 2 PAR. 4 m REC. PERS. DISCAP.
Precio: 16905.77
Ascensor hidráulico con un embarque accesible para personas con discapacidad, para 6 personas (carga nominal 450 kg), 2 paradas, 4 m de recorrido, velocidad 0,60 m/s, formado por: máquina, tracción hidráulica, cabina de 1,00x1,20 m con paredes de formica, suelo preparado para colocación de mármol o granito, luz mediante spot halógenos, medio espejo, puerta telescópica de 0.80 m con 2 hojas en acero inoxidable, pasamanos, botonera, avisador acústico, indicador de cabina con luz de emergencia y señal de sobrecarga, incluso ayudas de albañilería; instalado según EN 81-70, RD 57/2005, REBT, CTE e instrucciones del fabricante. Medida la cantidad ejecutada.

| Código | Ud | Descripción | Rendimiento | Precio | Importe |
|---|---|---|---|---|---|
| ATC00100 | h | CUADRILLA ALBAÑILERÍA, FORMADA POR OFICIAL 1ª Y PEÓN ESP. | 12 | 38.75 | 465.00 |
| ATC00400 | h | CUADRILLA FORMADA POR OFICIAL 1ª INSTALADOR Y AYUDANTE | 70 | 38.89 | 2722.30 |
| IM02131 | m | EQUIPO IMCREMENTO m DE RECORRIDO (SUPERIOR A 3 m POR PLANTA) | 1 | 88 | 88.00 |
| IM02138 | u | EQUIPO INCREMENTO POR PARADAS PUERTAS PISO AUT. 0,80 m | 2 | 523.43 | 1046.86 |
| IM02360 | u | EQUIPO ASC. HIDRAÚLICO. 450 Kg 6 PER. 0,6 m/s | 1 | 12498.61 | 12498.61 |
| WW00300 | u | MATERIAL COMPLEMENTARIO O PZAS. ESPECIALES | 100 | 0.55 | 55.00 |
| WW00400 | u | PEQUEÑO MATERIAL | 100 | 0.3 | 30.00 |
|  |  | Total |  |  | 16905.77 |

**08MAA90162** u ASCEN. HIDRAÚLICO 4 PER. 0,6 m/s 3 PAR. PERS. DISCAP.
Precio: 18433.43
Ascensor hidráulico con un embarque accesible para personas con discapacidad, para 4 personas (carga nominal 320 kg), 3 paradas, velocidad 0,60 m/s, formado por: máquina, tracción hidráulica, cabina de 1,00x1,25 m con paredes de formica, suelo preparado para colocación de mármol o granito, luz mediante spot halógenos, medio espejo, puerta telescópica de 0.80 m con 2 hojas en acero inoxidable, pasamanos, botonera, avisador acústico, indicador de cabina con luz de emergencia y señal de sobrecarga, incluso ayudas de albañilería; instalado según EN 81-70, RD 57/2005, REBT, CTE e instrucciones del fabricante. Medida la cantidad ejecutada.

| Código | Ud | Descripción | Rendimiento | Precio | Importe |
|---|---|---|---|---|---|
| ATC00100 | h | CUADRILLA ALBAÑILERÍA, FORMADA POR OFICIAL 1ª Y PEÓN ESP. | 20 | 38.75 | 775.00 |
| ATC00400 | h | CUADRILLA FORMADA POR OFICIAL 1ª INSTALADOR Y AYUDANTE | 121 | 38.89 | 4705.69 |
| IM02131 | m | EQUIPO IMCREMENTO m DE RECORRIDO (SUPERIOR A 3 m POR PLANTA) | 1 | 88 | 88.00 |
| IM02138 | u | EQUIPO INCREMENTO POR PARADAS PUERTAS PISO AUT. 0,80 m | 3 | 523.43 | 1570.29 |
| IM02361 | u | EQUIPOS ASC. HIDRAÚLICO. 320 kG 4 PER. 0,6 m/s | 1 | 11209.45 | 11209.45 |
| WW00300 | u | MATERIAL COMPLEMENTARIO O PZAS. ESPECIALES | 100 | 0.55 | 55.00 |
| WW00400 | u | PEQUEÑO MATERIAL | 100 | 0.3 | 30.00 |
|  |  | Total |  |  | 18433.43 |

**08MAA90164** u ASCEN. HIDRAÚLICO 4 PER. 0,6 m/s 5 PAR. PERS. DISCAP.
Precio: 20217.8
Ascensor hidráulico con un embarque accesible para personas con discapacidad, para 4 personas (carga nominal 320 kg), 5 paradas, velocidad 0,60 m/s, formado por: máquina, tracción hidráulica, cabina de 1,00x1,25 m con paredes de formica, suelo preparado para colocación de mármol o granito, luz mediante spot halógenos, medio espejo, puerta telescópica de 0.80 m con 2 hojas en acero inoxidable, pasamanos, botonera, avisador acústico, indicador de cabina con luz de emergencia y señal de sobrecarga, incluso ayudas de albañilería; instalado según EN 81-70, RD 57/2005, REBT, CTE e instrucciones del fabricante. Medida la cantidad ejecutada.

| Código | Ud | Descripción | Rendimiento | Precio | Importe |
|---|---|---|---|---|---|
| ATC00100 | h | CUADRILLA ALBAÑILERÍA, FORMADA POR OFICIAL 1ª Y PEÓN ESP. | 30 | 38.75 | 1162.50 |
| ATC00400 | h | CUADRILLA FORMADA POR OFICIAL 1ª INSTALADOR Y AYUDANTE | 130 | 38.89 | 5055.70 |
| IM02131 | m | EQUIPO IMCREMENTO m DE RECORRIDO (SUPERIOR A 3 m POR PLANTA) | 1 | 88 | 88.00 |
| IM02138 | u | EQUIPO INCREMENTO POR PARADAS PUERTAS PISO AUT. 0,80 m | 5 | 523.43 | 2617.15 |
| IM02361 | u | EQUIPOS ASC. HIDRAÚLICO. 320 kG 4 PER. 0,6 m/s | 1 | 11209.45 | 11209.45 |
| WW00300 | u | MATERIAL COMPLEMENTARIO O PZAS. ESPECIALES | 100 | 0.55 | 55.00 |
| WW00400 | u | PEQUEÑO MATERIAL | 100 | 0.3 | 30.00 |
|  |  | Total |  |  | 20217.8 |

**08MAA90165** u ASCEN. HIDRAÚLICO 6 PER. 0,6 m/s 3 PAR. 7 m REC. PERS. DISCAP.
Precio: 19722.59
Ascensor hidráulico con un embarque accesible para personas con discapacidad, para 6 personas (carga nominal 450 kg), 3 paradas, 7 m de recorrido, velocidad 0,60 m/s, formado por: máquina, tracción hidráulica, cabina de 1,00x1,20 m con paredes de formica, suelo preparado para colocación de mármol o granito, luz mediante spot halógenos, medio espejo, puerta telescópica de 0.80 m con 2 hojas en acero inoxidable, pasamanos, botonera, avisador acústico, indicador de cabina con luz de emergencia y señal de sobrecarga, incluso ayudas de albañilería; instalado según EN 81-70, RD 57/2005, REBT, CTE e instrucciones del fabricante. Medida la cantidad ejecutada

| Código | Ud | Descripción | Rendimiento | Precio | Importe |
|---|---|---|---|---|---|
| ATC00100 | h | CUADRILLA ALBAÑILERÍA, FORMADA POR OFICIAL 1ª Y PEÓN ESP. | 20 | 38.75 | 775.00 |
| ATC00400 | h | CUADRILLA FORMADA POR OFICIAL 1ª INSTALADOR Y AYUDANTE | 121 | 38.89 | 4705.69 |
| IM02131 | m | EQUIPO IMCREMENTO m DE RECORRIDO (SUPERIOR A 3 m POR PLANTA) | 1 | 88 | 88.00 |
| IM02138 | u | EQUIPO INCREMENTO POR PARADAS PUERTAS PISO AUT. 0,80 m | 3 | 523.43 | 1570.29 |
| IM02360 | u | EQUIPO ASC. HIDRAÚLICO. 450 Kg 6 PER. 0,6 m/s | 1 | 12498.61 | 12498.61 |
| WW00300 | u | MATERIAL COMPLEMENTARIO O PZAS. ESPECIALES | 100 | 0.55 | 55.00 |
| WW00400 | u | PEQUEÑO MATERIAL | 100 | 0.3 | 30.00 |
|  |  | Total |  |  | 19722.59 |

**08MAA90205** u ASCEN. HIDRAÚLICO 8 PER. 0,6 m/s 6 PAR. 16 m REC. PERS. DISCAP.
Precio: 32263.77
Ascensor hidraúlico, para 8 personas (carga nominal 625 kg) y un enbarque accesible para personas con discapacidad, 6 paradas, 16 mde recorrido, velocidad 0,6 m/s, maniobra universal, formada por: máquina, de sistema de tracción hidráulica, centralita con grupo tractor sumergido en aceite, grupo de válvula de control, válvula de bajada con alimentación de emergencia de 12 V, palanca de subida manual, indicador de presiónen grupo de vávula y presostato de carga; cabina de dimensiones 1,10x1,40 mm, equipo de puertas automáticas de acero inoxidable de 0,80 m de anchura, decoración melamínico o similar, avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 35 | 38.75 | 1356.25 |
| ATC00400 | h | CUADRILLA FORMADA POR OFICIAL 1ª INSTALADOR Y AYUDANTE | 135 | 38.89 | 5250.15 |
| IM02131 | m | EQUIPO IMCREMENTO m DE RECORRIDO (SUPERIOR A 3 m POR PLANTA) | 1 | 88 | 88.00 |
| IM02138 | u | EQUIPO INCREMENTO POR PARADAS PUERTAS PISO AUT. 0,80 m | 6 | 523.43 | 3140.58 |
| IM02405 | u | EQUIPO ASC. HIDRAÚLICO. 630 Kg 8 PER. 0,6 m/s | 1 | 22343.79 | 22343.79 |
| WW00300 | u | MATERIAL COMPLEMENTARIO O PZAS. ESPECIALES | 100 | 0.55 | 55.00 |
| WW00400 | u | PEQUEÑO MATERIAL | 100 | 0.3 | 30.00 |
|  |  | Total |  |  | 32263.77 |

**08MAA90300** u ASCEN. SIN S. MÁQ. 300 kg 4 PER. 1 m/s 3 PARADAS
Precio: 22128
Ascensor sin sala de máquinas en castillete (Tipo mochila) para 4 personas (carga nominal 300kg), 3 paradas, velocidad 1 m/s, maniobra universal, formada por: máquina, de sistema de tracción por adherencia, con grupo tractor regulado por variación de frecuencia con lazo cerrado y grupo tractor sin reductor alojado en la parte superior del hueco, doble freno independiente y tacometría de control del grupo tractor; cabina de dimensiones 0,98x0,84 m m, equipo de puertas automáticas de acero inoxidable de 0,70 m de anchura, decoración melamínico o similar, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 20 | 38.75 | 775.00 |
| ATC00400 | h | CUADRILLA FORMADA POR OFICIAL 1ª INSTALADOR Y AYUDANTE | 120 | 38.89 | 4666.80 |
| IM02131 | m | EQUIPO IMCREMENTO m DE RECORRIDO (SUPERIOR A 3 m POR PLANTA) | 1 | 88 | 88.00 |
| IM02138 | u | EQUIPO INCREMENTO POR PARADAS PUERTAS PISO AUT. 0,80 m | 3 | 523.43 | 1570.29 |
| IM02144 | u | ASC. SIN SALA MÁQ. 300Kg 4 PER. 1M/S DIM. 0,98x0,84 m | 1 | 14942.91 | 14942.91 |
| WW00300 | u | MATERIAL COMPLEMENTARIO O PZAS. ESPECIALES | 100 | 0.55 | 55.00 |
| WW00400 | u | PEQUEÑO MATERIAL | 100 | 0.3 | 30.00 |
|  |  | Total |  |  | 22128 |

**08MAA90301** u ASCEN. SIN S. MÁQ. 300 kg 4 PER. 1 m/s 4 PARADAS
Precio: 23039.63
Ascensor sin sala de máquinas en castillete (Tipo mochila) para 4 personas (carga nominal 300kg), 4 paradas, velocidad 1 m/s, maniobra universal, formada por: máquina, de sistema de tracción por adherencia, con grupo tractor regulado por variación de frecuencia con lazo cerrado y grupo tractor sin reductor alojado en la parte superior del hueco, doble freno independiente y tacometría de control del grupo tractor; cabina de dimensiones 0,98x0,84 m m, equipo de puertas automáticas de acero inoxidable de 0,70 m de anchura, decoración melamínico o similar, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 25 | 38.75 | 968.75 |
| ATC00400 | h | CUADRILLA FORMADA POR OFICIAL 1ª INSTALADOR Y AYUDANTE | 125 | 38.89 | 4861.25 |
| IM02131 | m | EQUIPO IMCREMENTO m DE RECORRIDO (SUPERIOR A 3 m POR PLANTA) | 1 | 88 | 88.00 |
| IM02138 | u | EQUIPO INCREMENTO POR PARADAS PUERTAS PISO AUT. 0,80 m | 4 | 523.43 | 2093.72 |
| IM02144 | u | ASC. SIN SALA MÁQ. 300Kg 4 PER. 1M/S DIM. 0,98x0,84 m | 1 | 14942.91 | 14942.91 |
| WW00300 | u | MATERIAL COMPLEMENTARIO O PZAS. ESPECIALES | 100 | 0.55 | 55.00 |
| WW00400 | u | PEQUEÑO MATERIAL | 100 | 0.3 | 30.00 |
|  |  | Total |  |  | 23039.63 |

**08MAA90302** u ASCEN. SIN S. MÁQ. 300 kg 4 PER. 1 m/s 5 PARADAS
Precio: 23951.26
Ascensor sin sala de máquinas en castillete (Tipo mochila) para 4 personas (carga nominal 300kg), 5 paradas, velocidad 1 m/s, maniobra universal, formada por: máquina, de sistema de tracción por adherencia, con grupo tractor regulado por variación de frecuencia con lazo cerrado y grupo tractor sin reductor alojado en la parte superior del hueco, doble freno independiente y tacometría de control del grupo tractor; cabina de dimensiones 0,98x0,84 m m, equipo de puertas automáticas de acero inoxidable de 0,70 m de anchura, decoración melamínico o similar, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 30 | 38.75 | 1162.50 |
| ATC00400 | h | CUADRILLA FORMADA POR OFICIAL 1ª INSTALADOR Y AYUDANTE | 130 | 38.89 | 5055.70 |
| IM02131 | m | EQUIPO IMCREMENTO m DE RECORRIDO (SUPERIOR A 3 m POR PLANTA) | 1 | 88 | 88.00 |
| IM02138 | u | EQUIPO INCREMENTO POR PARADAS PUERTAS PISO AUT. 0,80 m | 5 | 523.43 | 2617.15 |
| IM02144 | u | ASC. SIN SALA MÁQ. 300Kg 4 PER. 1M/S DIM. 0,98x0,84 m | 1 | 14942.91 | 14942.91 |
| WW00300 | u | MATERIAL COMPLEMENTARIO O PZAS. ESPECIALES | 100 | 0.55 | 55.00 |
| WW00400 | u | PEQUEÑO MATERIAL | 100 | 0.3 | 30.00 |
|  |  | Total |  |  | 23951.26 |

**08MAA90303** u ASCEN. SIN S. MÁQ. 300 kg 4 PER. 1 m/s 6 PARADAS
Precio: 24862.89
Ascensor sin sala de máquinas en castillete (Tipo mochila) para 4 personas (carga nominal 300kg), 6 paradas, velocidad 1 m/s, maniobra universal, formada por: máquina, de sistema de tracción por adherencia, con grupo tractor regulado por variación de frecuencia con lazo cerrado y grupo tractor sin reductor alojado en la parte superior del hueco, doble freno independiente y tacometría de control del grupo tractor; cabina de dimensiones 0,98x0,84 m m, equipo de puertas automáticas de acero inoxidable de 0,70 m de anchura, decoración melamínico o similar, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 35 | 38.75 | 1356.25 |
| ATC00400 | h | CUADRILLA FORMADA POR OFICIAL 1ª INSTALADOR Y AYUDANTE | 135 | 38.89 | 5250.15 |
| IM02131 | m | EQUIPO IMCREMENTO m DE RECORRIDO (SUPERIOR A 3 m POR PLANTA) | 1 | 88 | 88.00 |
| IM02138 | u | EQUIPO INCREMENTO POR PARADAS PUERTAS PISO AUT. 0,80 m | 6 | 523.43 | 3140.58 |
| IM02144 | u | ASC. SIN SALA MÁQ. 300Kg 4 PER. 1M/S DIM. 0,98x0,84 m | 1 | 14942.91 | 14942.91 |
| WW00300 | u | MATERIAL COMPLEMENTARIO O PZAS. ESPECIALES | 100 | 0.55 | 55.00 |
| WW00400 | u | PEQUEÑO MATERIAL | 100 | 0.3 | 30.00 |
|  |  | Total |  |  | 24862.89 |

**08MAA90420** u ASCEN. HIDRAÚLICO 4 PER. 0,6 m/s 4 PAR. 10 m REC. PERS. DISCAP.
Precio: 19845.47
Ascensor hidraúlico, para 4 personas (carga nominal 300 kg) y un enbarque accesible para personas con discapacidad, 4 paradas, 10 m de recorrido, velocidad 0,6 m/s, maniobra universal, formada por: máquina, de sistema de tracción hidráulica, centralita con grupo tractor sumergido en aceite, grupo de válvula de control, válvula de bajada con alimentación de emergencia de 12 V, palanca de subida manual, indicador de presiónen grupo de vávula y presostato de carga; cabina de dimensiones 1,10x1,40 m, equipo de puertas automáticas de acero inoxidable de 0,80 m de anchura, decoración melamínico o similar, avisador sonoro de paradas, botonera tipo arábigo y braile, suelo antideslizante de PVC con rodapié perimetral, pasamanos y medio espejo; cuadro de protección eléctrica, cuadro de mandos, alumbrado de huecos con interruptores conmutados, tomas de corriente en foso, cabina y zonas superiores, guias de acero, contrapesos, limitador de velocidad, paracaidas y botonera exterior, incluso ayudas de albañilería; instalado según el RD 57/2005, REBT, CTE e instrucciones del fabricante. Medida la cantidad ejecutada.

| Código | Ud | Descripción | Rendimiento | Precio | Importe |
|---|---|---|---|---|---|
| ATC00100 | h | CUADRILLA ALBAÑILERÍA, FORMADA POR OFICIAL 1ª Y PEÓN ESP. | 25 | 38.75 | 968.75 |
| ATC00400 | h | CUADRILLA FORMADA POR OFICIAL 1ª INSTALADOR Y AYUDANTE | 125 | 38.89 | 4861.25 |
| IM02131 | m | EQUIPO IMCREMENTO m DE RECORRIDO (SUPERIOR A 3 m POR PLANTA) | 1 | 88 | 88.00 |
| IM02138 | u | EQUIPO INCREMENTO POR PARADAS PUERTAS PISO AUT. 0,80 m | 4 | 523.43 | 2093.72 |
| IM02310 | u | EQUIPO ASC. HIDRAÚLICO. 300 Kg 4 PER. 0,6 m/s | 1 | 11748.75 | 11748.75 |
| WW00300 | u | MATERIAL COMPLEMENTARIO O PZAS. ESPECIALES | 100 | 0.55 | 55.00 |
| WW00400 | u | PEQUEÑO MATERIAL | 100 | 0.3 | 30.00 |
|  |  | Total |  |  | 19845.47 |

**08MAA90425** u ASCEN. HIDRAÚLICO 4 PER. 0,6 m/s 6 PAR. 16 m REC. PERS. DISCAP.
Precio: 21668.73
Ascensor hidraúlico para 4 personas (carga nominal 300 kg) y un enbarqueaccesible para personas con discapacitadad, 6 paradas, 16 m de recorrido, velocidad 0,6 m/s, maniobra universal, formada por: máquina, de sistema de tracción hidráulica, centralita con grupo tractor sumergido en aceite, grupo de válvula de control, válvula de bajada con alimentación de emergencia de 12 V, palanca de subida manual, indicador de presiónen grupo de vávula y presostato de carga; cabina de dimensiones 1,10x1,40 m, equipo de puertas automáticas de acero inoxidable de 0,80 m de anchura, decoración melamínico o similar, avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 35 | 38.75 | 1356.25 |
| ATC00400 | h | CUADRILLA FORMADA POR OFICIAL 1ª INSTALADOR Y AYUDANTE | 135 | 38.89 | 5250.15 |
| IM02131 | m | EQUIPO IMCREMENTO m DE RECORRIDO (SUPERIOR A 3 m POR PLANTA) | 1 | 88 | 88.00 |
| IM02138 | u | EQUIPO INCREMENTO POR PARADAS PUERTAS PISO AUT. 0,80 m | 6 | 523.43 | 3140.58 |
| IM02310 | u | EQUIPO ASC. HIDRAÚLICO. 300 Kg 4 PER. 0,6 m/s | 1 | 11748.75 | 11748.75 |
| WW00300 | u | MATERIAL COMPLEMENTARIO O PZAS. ESPECIALES | 100 | 0.55 | 55.00 |
| WW00400 | u | PEQUEÑO MATERIAL | 100 | 0.3 | 30.00 |
|  |  | Total |  |  | 21668.73 |

**08MAA90485** u ASCEN. HIDRAÚLICO 8 PER. 0,6 m/s 3 PAR. 9 m REC. PERS. DISCAP.
Precio: 29917.08
Ascensor hidraúlico para 8 personas (carga nominal 625 kg) y un enbarque accesible para personas con discapacitadad, 3 paradas, 9 m de recorrido, velocidad 0,6 m/s, maniobra universal, formada por: máquina, de sistema de tracción hidráulica, centralita con grupo tractor sumergido en aceite, grupo de válvula de control, válvula de bajada con alimentación de emergencia de 12 V, palanca de subida manual, indicador de presiónen grupo de vávula y presostato de carga; cabina de dimensiones 1,10x1,40 m, equipo de puertas automáticas de acero inoxidable de 0,80 m de anchura, decoración melamínico o similar, avisador sonoro de paradas, botonera tipo arábigo y braile, suelo antideslizante de PVC con rodapié perimetral, pasamanos y medio espejo; cuadro de protección eléctrica, cuadro de mandos, alumbrado de huecos con interruptores conmutados, tomas de corriente en foso, cabina y zonas superiores, guias de acero, contrapesos, limitador de velocidad, paracaidas y botonera exterior; incluso ayudas de albañilería; instalado según el RD 57/2005, REBT, CTE e instrucciones del fabricante. Medida la cantidad ejecutada.

| Código | Ud | Descripción | Rendimiento | Precio | Importe |
|---|---|---|---|---|---|
| ATC00100 | h | CUADRILLA ALBAÑILERÍA, FORMADA POR OFICIAL 1ª Y PEÓN ESP. | 25 | 38.75 | 968.75 |
| ATC00400 | h | CUADRILLA FORMADA POR OFICIAL 1ª INSTALADOR Y AYUDANTE | 125 | 38.89 | 4861.25 |
| IM02131 | m | EQUIPO IMCREMENTO m DE RECORRIDO (SUPERIOR A 3 m POR PLANTA) | 1 | 88 | 88.00 |
| IM02138 | u | EQUIPO INCREMENTO POR PARADAS PUERTAS PISO AUT. 0,80 m | 3 | 523.43 | 1570.29 |
| IM02405 | u | EQUIPO ASC. HIDRAÚLICO. 630 Kg 8 PER. 0,6 m/s | 1 | 22343.79 | 22343.79 |
| WW00300 | u | MATERIAL COMPLEMENTARIO O PZAS. ESPECIALES | 100 | 0.55 | 55.00 |
| WW00400 | u | PEQUEÑO MATERIAL | 100 | 0.3 | 30.00 |
|  |  | Total |  |  | 29917.08 |

**08MAA90500** u ASCEN.EMERG. MÁQ. 630 kg 8 PER. 6 PAR. 17 m REC. DISCAP.
Precio: 27686.67
Ascensor de emergencia sin cuarto de máquinas con un embarque accesible para personas con discapacidad, para 8 personas (carga nominal 630 kg), 6 paradas, 17 m de recorrido, velocidad variable capaz de ejecutar el recorrido en 60 seg, formado por: máquina, tracción electrica por suspensión, cabina de 1,10x1,40 m con paredes de melamina, suelo de material sintético, luz indirecta por fluorescente, medio espejo, puerta telescópica de 0.80 m con tres hojas en acero inoxidable, botonera, avisador acústico, indicador de cabina con luz de emergencia y señal de sobrecarga, incluso ayudas de albañilería; instalado según EN 81-70, RD 57/2005, REBT, CTE e instrucciones del fabricante. Medida la cantidad ejecutada.

| Código | Ud | Descripción | Rendimiento | Precio | Importe |
|---|---|---|---|---|---|
| ATC00100 | h | CUADRILLA ALBAÑILERÍA, FORMADA POR OFICIAL 1ª Y PEÓN ESP. | 20 | 38.75 | 775.00 |
| ATC00400 | h | CUADRILLA FORMADA POR OFICIAL 1ª INSTALADOR Y AYUDANTE | 131 | 38.89 | 5094.59 |
| IM02131 | m | EQUIPO IMCREMENTO m DE RECORRIDO (SUPERIOR A 3 m POR PLANTA) | 2 | 88 | 176.00 |
| IM02138 | u | EQUIPO INCREMENTO POR PARADAS PUERTAS PISO AUT. 0,80 m | 6 | 523.43 | 3140.58 |
| IM02450 | u | EQ. EMERGENCIA. 630 Kg 8 PER. | 1 | 18415.5 | 18415.50 |
| WW00300 | u | MATERIAL COMPLEMENTARIO O PZAS. ESPECIALES | 100 | 0.55 | 55.00 |
| WW00400 | u | PEQUEÑO MATERIAL | 100 | 0.3 | 30.00 |
|  |  | Total |  |  | 27686.67 |

**08MAA90505** u ASCEN.EMERG. MÁQ. 630 kg 8 PER. 10 PAR. DISCAP.
Precio: 34442.99
Ascensor de emergencia sin cuarto de máquinas con un embarque accesible para personas con discapacidad, para 8 personas (carga nominal 630 kg), 10 paradas, velocidad variable capaz de ejecutar el recorrido en 60 seg, formado por: máquina, tracción electrica por suspensión, cabina de 1,10x1,40 m con paredes de melamina, suelo de material sintético, luz indirecta por fluorescente, medio espejo, puerta telescópica de 0.80 m con tres hojas en acero inoxidable, botonera, avisador acústico, indicador de cabina con luz de emergencia y señal de sobrecarga, incluso ayudas de albañilería; instalado según EN 81-70, RD 57/2005, REBT, CTE e instrucciones del fabricante. Medida la cantidad ejecutada.

| Código | Ud | Descripción | Rendimiento | Precio | Importe |
|---|---|---|---|---|---|
| ATC00100 | h | CUADRILLA ALBAÑILERÍA, FORMADA POR OFICIAL 1ª Y PEÓN ESP. | 50 | 38.75 | 1937.50 |
| ATC00400 | h | CUADRILLA FORMADA POR OFICIAL 1ª INSTALADOR Y AYUDANTE | 221 | 38.89 | 8594.69 |
| IM02131 | m | EQUIPO IMCREMENTO m DE RECORRIDO (SUPERIOR A 3 m POR PLANTA) | 2 | 88 | 176.00 |
| IM02138 | u | EQUIPO INCREMENTO POR PARADAS PUERTAS PISO AUT. 0,80 m | 10 | 523.43 | 5234.30 |
| IM02450 | u | EQ. EMERGENCIA. 630 Kg 8 PER. | 1 | 18415.5 | 18415.50 |
| WW00300 | u | MATERIAL COMPLEMENTARIO O PZAS. ESPECIALES | 100 | 0.55 | 55.00 |
| WW00400 | u | PEQUEÑO MATERIAL | 100 | 0.3 | 30.00 |
|  |  | Total |  |  | 34442.99 |

**08MAA90510** u ASCEN.EMERG. MÁQ. 630 kg 8 PER. 12 PAR. 34 m REC. DISCAP.
Precio: 37656.07
Ascensor de emergencia sin cuarto de maquinas con un embarque accesible para personas con discapacidad, para 8 personas (carga nominal 630 kg), 12 paradas, 34 m de recorrido, velocidad variable capaz de ejecutar el recorrido en 60 seg, formado por: máquina, tracción eléctrica por suspensión, cabina de 1,10x1,40 m con paredes de melamina, suelo de material sintético, luz indirecta por fluorescente, medio espejo, puerta telescópica de 0.80 m con tres hojas en acero inoxidable, pasamanos, botonera, avisador acústico, indicador de cabina con luz de emergencia y señal de sobrecarga, incluso ayudas de albañilería; instalado según EN 81-70, RD 57/2005, REBT, CTE e instrucciones del fabricante. Medida la cantidad ejecutada.

| Código | Ud | Descripción | Rendimiento | Precio | Importe |
|---|---|---|---|---|---|
| ATC00100 | h | CUADRILLA ALBAÑILERÍA, FORMADA POR OFICIAL 1ª Y PEÓN ESP. | 60 | 38.75 | 2325.00 |
| ATC00400 | h | CUADRILLA FORMADA POR OFICIAL 1ª INSTALADOR Y AYUDANTE | 269 | 38.89 | 10461.41 |
| IM02131 | m | EQUIPO IMCREMENTO m DE RECORRIDO (SUPERIOR A 3 m POR PLANTA) | 1 | 88 | 88.00 |
| IM02138 | u | EQUIPO INCREMENTO POR PARADAS PUERTAS PISO AUT. 0,80 m | 12 | 523.43 | 6281.16 |
| IM02450 | u | EQ. EMERGENCIA. 630 Kg 8 PER. | 1 | 18415.5 | 18415.50 |
| WW00300 | u | MATERIAL COMPLEMENTARIO O PZAS. ESPECIALES | 100 | 0.55 | 55.00 |
| WW00400 | u | PEQUEÑO MATERIAL | 100 | 0.3 | 30.00 |
|  |  | Total |  |  | 37656.07 |

**08MAA90520** u ASCEN.EMERG. MÁQ. 630 kg 8 PER. 18 PAR. 51 m REC. DISCAP.
Precio: 47209.3
Ascensor de emergencia sin cuarto de maquinas con un embarque accesible para personas con discapacidad, para 8 personas (carga nominal 630 kg), 18 paradas, 51 m de recorrido, velocidad variable capaz de ejecutar el recorrido en 60 seg, formado por: máquina, tracción eléctrica por suspensión, cabina de 1,10x1,40m con paredes de melamina, suelo de material sintético, luz indirecta por fluorescente, medio espejo, puerta telescópica de 0.80 m con tres hojas en acero inoxidable, botonera, avisador acústico, indicador de cabina con luz de emergencia y señal de sobrecarga, incluso ayudas de albañilería; instalado según EN 81-70, RD 57/2005, REBT, CTE e instrucciones del fabricante. Medida la cantidad ejecutada.

| Código | Ud | Descripción | Rendimiento | Precio | Importe |
|---|---|---|---|---|---|
| ATC00100 | h | CUADRILLA ALBAÑILERÍA, FORMADA POR OFICIAL 1ª Y PEÓN ESP. | 90 | 38.75 | 3487.50 |
| ATC00400 | h | CUADRILLA FORMADA POR OFICIAL 1ª INSTALADOR Y AYUDANTE | 404 | 38.89 | 15711.56 |
| IM02131 | m | EQUIPO IMCREMENTO m DE RECORRIDO (SUPERIOR A 3 m POR PLANTA) | 1 | 88 | 88.00 |
| IM02138 | u | EQUIPO INCREMENTO POR PARADAS PUERTAS PISO AUT. 0,80 m | 18 | 523.43 | 9421.74 |
| IM02450 | u | EQ. EMERGENCIA. 630 Kg 8 PER. | 1 | 18415.5 | 18415.50 |
| WW00300 | u | MATERIAL COMPLEMENTARIO O PZAS. ESPECIALES | 100 | 0.55 | 55.00 |
| WW00400 | u | PEQUEÑO MATERIAL | 100 | 0.3 | 30.00 |
|  |  | Total |  |  | 47209.3 |

**08MAA90550** u ASCEN.CAB 1,10X1,40. 630 kg 8 PER. 2 PAR. 4 m REC. DISCAP.
Precio: 19181.59
Ascensor sin cuarto de maquinas con un embarque accesible para personas con discapacidad, para 8 personas (carga nominal 630 kg), 2 paradas, 4 m de recorrido, velocidad 1,0 m/s, formado por: máquina, tracción eléctrica por suspensión, cabina de 1,10x1,40 m con paredes de melamina, suelo de material sintético, luz indirecta por fluorescente, medio espejo, puerta telescópica de 0.80 m con tres hojas en acero inoxidable, pasamanos, botonera, avisador acústico, indicador de cabina con luz de emergencia y señal de sobrecarga, incluso ayudas de albañilería; instalado según EN 81-70, RD 57/2005, REBT, CTE e instrucciones del fabricante. Medida la cantidad ejecutada.

| Código | Ud | Descripción | Rendimiento | Precio | Importe |
|---|---|---|---|---|---|
| ATC00100 | h | CUADRILLA ALBAÑILERÍA, FORMADA POR OFICIAL 1ª Y PEÓN ESP. | 12 | 38.75 | 465.00 |
| ATC00400 | h | CUADRILLA FORMADA POR OFICIAL 1ª INSTALADOR Y AYUDANTE | 70 | 38.89 | 2722.30 |
| IM02131 | m | EQUIPO IMCREMENTO m DE RECORRIDO (SUPERIOR A 3 m POR PLANTA) | 1 | 88 | 88.00 |
| IM02138 | u | EQUIPO INCREMENTO POR PARADAS PUERTAS PISO AUT. 0,80 m | 2 | 523.43 | 1046.86 |
| IM02480 | u | EQ. ASC. CAB 1,10x1,40. 450 Kg 6 PER. 1 m/s 2 PAR. 4 m REC. | 1 | 14774.43 | 14774.43 |
| WW00300 | u | MATERIAL COMPLEMENTARIO O PZAS. ESPECIALES | 100 | 0.55 | 55.00 |
| WW00400 | u | PEQUEÑO MATERIAL | 100 | 0.3 | 30.00 |
|  |  | Total |  |  | 19181.59 |

**08MAA90560** u ASCEN.CAB 1,00X1,25. 450 kg 6 PER. 2 PAR. 4 m REC. DISCAP.
Precio: 17391.59
Ascensor sin cuarto de maquinas con un embarque accesible para personas con discapacidad, para 6 personas (carga nominal 450 kg), 3 paradas, 7 m de recorrido, velocidad 1,0 m/s, formado por: máquina, tracción eléctrica por suspensión, cabina de 1,00x1,25 m con paredes de melamina, suelo de material sintético, luz indirecta por fluorescente, medio espejo, puerta telescópica de 0.80 m con tres hojas en acero inoxidable con una resistencia al fuego rf-60, pasamanos, botonera, avisador acústico, indicador de cabina con luz de emergencia y señal de sobrecarga, incluso ayudas de albañilería; instalado según EN 81-70, RD 57/2005, REBT, CTE e instrucciones del fabricante. Medida la cantidad ejecutada.

| Código | Ud | Descripción | Rendimiento | Precio | Importe |
|---|---|---|---|---|---|
| ATC00100 | h | CUADRILLA ALBAÑILERÍA, FORMADA POR OFICIAL 1ª Y PEÓN ESP. | 12 | 38.75 | 465.00 |
| ATC00400 | h | CUADRILLA FORMADA POR OFICIAL 1ª INSTALADOR Y AYUDANTE | 70 | 38.89 | 2722.30 |
| IM02131 | m | EQUIPO IMCREMENTO m DE RECORRIDO (SUPERIOR A 3 m POR PLANTA) | 1 | 88 | 88.00 |
| IM02138 | u | EQUIPO INCREMENTO POR PARADAS PUERTAS PISO AUT. 0,80 m | 2 | 523.43 | 1046.86 |
| IM02490 | u | EQ. ASC. CAB 1,00x1,25. 450 Kg 6 PER. 1 m/s 2 PAR. 4 m REC. | 1 | 12984.43 | 12984.43 |
| WW00300 | u | MATERIAL COMPLEMENTARIO O PZAS. ESPECIALES | 100 | 0.55 | 55.00 |
| WW00400 | u | PEQUEÑO MATERIAL | 100 | 0.3 | 30.00 |
|  |  | Total |  |  | 17391.59 |

###### 08MAM Montacargas (06/01/2008)

###### 08MAW Varios

**08MAW00010** u PLATAFORMA SALVAESCALERAS PERS CON DISC 150 kg
Precio: 6341.95
Plataforma salvaescaleras accesible para personas con discapacidad, para caraga max. de 150 kg, velocidad de desplazamiento 0,1 m/s, recorrido max. 8 m, rango de inclinación entre 15º y 45º, embarques de 90º o de 180º, accesos derecha o izquierda, potencia max. 0,36 kW, tensión 220/380 V, grupo de impulsión a una distancia no mayor de 10 m con tracción hidráulica, acabado con suelo de goma antideslizante y bordes resistentes al desgaste, brazos de protección y asideros de acero inoxidable, pintura y mando a distancia y ayudas de albañilería; instalado según el RD 57/2005, REBT e instrucciones del fabricante. Medida la cantidad ejecutada.

| Código | Ud | Descripción | Rendimiento | Precio | Importe |
|---|---|---|---|---|---|
| ATC00100 | h | CUADRILLA ALBAÑILERÍA, FORMADA POR OFICIAL 1ª Y PEÓN ESP. | 10 | 38.75 | 387.50 |
| ATC00400 | h | CUADRILLA FORMADA POR OFICIAL 1ª INSTALADOR Y AYUDANTE | 24 | 38.89 | 933.36 |
| IM02580 | u | PLATAFORMA SALVAESCALERAS PARA SILLA DE RUEDAS | 1 | 5007.09 | 5007.09 |
| WW00300 | u | MATERIAL COMPLEMENTARIO O PZAS. ESPECIALES | 20 | 0.55 | 11.00 |
| WW00400 | u | PEQUEÑO MATERIAL | 10 | 0.3 | 3.00 |
|  |  | Total |  |  | 6341.95 |

**08MAW90300** u MONTACAMILLAS SIN S. MÁQ. 1125 kg 15 PER. 1 m/s 6 PAR. 16 m REC.
Precio: 39389.6
Montacamillas sin sala de máquinas y un enbarque accesible para personas con discapacidad, para 15 personas (carga nominal 1125 kg), 6 paradas, 16 m de recorrido, velocidad 1 m/s, maniobra universal, formada por: máquina, de sistema de tracción por adherencia, con grupo tractor regulado por variación de frecuencia con lazo cerrado y grupo tractor sin reductor alojado en la parte superior del hueco, doble freno independiente y tacometría de control del grupo tractor; cabina de dimensiones 1200x2100 mm, equipo de puertas automáticas de acero inoxidable de 110 cm de anchura, decoración melamínico o similar, botonera tipo arábigo y braile, suelo antideslizante de PVC con rodapié perimetral, pasamanos y medio espejo; cuadro de protección eléctrica, cuadro de mandos, alumbrado de huecos con interruptores conmutados, tomas de corriente en foso, cabina y zonas superiores, guias de acero, contrapesos, limitador de velocidad, paracaidas y botonera exterior; incluso ayudas de albañilería; instalado según el RD 57/2005, REBT e instrucciones del fabricante. Medida la cantidad ejecutada.

| Código | Ud | Descripción | Rendimiento | Precio | Importe |
|---|---|---|---|---|---|
| ATC00100 | h | CUADRILLA ALBAÑILERÍA, FORMADA POR OFICIAL 1ª Y PEÓN ESP. | 20 | 38.75 | 775.00 |
| ATC00400 | h | CUADRILLA FORMADA POR OFICIAL 1ª INSTALADOR Y AYUDANTE | 160 | 38.89 | 6222.40 |
| IM02131 | m | EQUIPO IMCREMENTO m DE RECORRIDO (SUPERIOR A 3 m POR PLANTA) | 1 | 88 | 88.00 |
| IM02141 | u | EQUIPO INCREMENTO POR PARADAS PUERTAS PISO AUT. 1,10 m | 6 | 614.8 | 3688.80 |
| IM02590 | u | EQ. ASC. SIN SALA MÁQ. 1125 Kg 15 PER. 1 m/s 6 PAR. 16 m REC. | 1 | 28530.4 | 28530.40 |
| WW00300 | u | MATERIAL COMPLEMENTARIO O PZAS. ESPECIALES | 100 | 0.55 | 55.00 |
| WW00400 | u | PEQUEÑO MATERIAL | 100 | 0.3 | 30.00 |
|  |  | Total |  |  | 39389.6 |

**08MAW90400** u MONTACOCHES HIDR. 4000 kg 50 PER. 0,5 m/s 2 PAR. 2 EMB. 4 m REC.
Precio: 87950.51
Montacoches hidraúlico con dos enbarques accesible para personas con discapacidad, para 50 personas (carga nominal 4000 kg), 2 paradas, 4 m de recorrido, velocidad 0,2 m/s, maniobra universal, formada por: máquina, de sistema de tracción hidráulica, centralita con grupo tractor sumergido en aceite, grupo de válvula de control, válvula de bajada con alimentación de emergencia de 12 V, palanca de subida manual, indicador de presiónen grupo de vávula y presostato de carga; cabina de dimensiones 2500x5400 mm, equipo de puertas automáticas de acero inoxidable de 2,40 m de anchura, decoración melamínico o similar, botonera tipo arábigo y braile, suelo antideslizante de PVC con rodapié perimetral, pasamanos y medio espejo; cuadro de protección eléctrica, cuadro de mandos, alumbrado de huecos con interruptores conmutados, tomas de corriente en foso, cabina y zonas superiores, guias de acero, contrapesos, limitador de velocidad, paracaidas y botonera exterior; incluso montaje y ayudas de albañilería; instalado según el RD 57/2005, REBT e instrucciones del fabricante. Medida la cantidad ejecutada.

| Código | Ud | Descripción | Rendimiento | Precio | Importe |
|---|---|---|---|---|---|
| ATC00100 | h | CUADRILLA ALBAÑILERÍA, FORMADA POR OFICIAL 1ª Y PEÓN ESP. | 25 | 38.75 | 968.75 |
| ATC00400 | h | CUADRILLA FORMADA POR OFICIAL 1ª INSTALADOR Y AYUDANTE | 180 | 38.89 | 7000.20 |
| IM02131 | m | EQUIPO IMCREMENTO m DE RECORRIDO (SUPERIOR A 3 m POR PLANTA) | 1 | 88 | 88.00 |
| IM02142 | u | EQUIPO INCREMENTO POR PARADAS PUERTAS PISO AUT. 2,40 m | 2 | 3456 | 6912.00 |
| IM02595 | u | EQUIPO MONTACOCHES HIDR. 4000 kg 50 PER. 0,2 m/s 2 PAR. 4 m REC. | 1 | 72896.56 | 72896.56 |
| WW00300 | u | MATERIAL COMPLEMENTARIO O PZAS. ESPECIALES | 100 | 0.55 | 55.00 |
| WW00400 | u | PEQUEÑO MATERIAL | 100 | 0.3 | 30.00 |
|  |  | Total |  |  | 87950.51 |

**08MAW90500** u EQUIPO SALVA ESCALERAS 150 kg 0,1 m/s DE 0 A 90º 2 m REC.
Precio: 8422.57
Equipo salvaescaleras, accesible para personas con discapacidad, para una carga nominal 150 kg, 2 m de recorrido, velocidad 0,1 m/s, con una inclinación de 0º a 90º, formada por: plataforma, de sistema de tracción hidráulica y maniobra por pulsador de accionamiento, elementos perimetrales de seguridad, a la altura del suelo y a la altura del usuario de silla, pulsadores de parada de emergencia en extremos y sensores antiatrapamiento; instalado según el RD 57/2005, REBT e instrucciones del fabricante. Medida la cantidad ejecutada.

| Código | Ud | Descripción | Rendimiento | Precio | Importe |
|---|---|---|---|---|---|
| ATC00400 | h | CUADRILLA FORMADA POR OFICIAL 1ª INSTALADOR Y AYUDANTE | 6 | 38.89 | 233.34 |
| IM02581 | u | EQUIPO SALVAESCALERAS 150 kg 0,1 m/s DE 0 A 90º 2 m REC. | 1 | 8104.23 | 8104.23 |
| WW00300 | u | MATERIAL COMPLEMENTARIO O PZAS. ESPECIALES | 100 | 0.55 | 55.00 |
| WW00400 | u | PEQUEÑO MATERIAL | 100 | 0.3 | 30.00 |
|  |  | Total |  |  | 8422.57 |

**08MAW90550** u EQUIPO SALVA ESCALERAS 225 kg 0,15 m/s DE 55º A 90º 5 m REC.
Precio: 10474.62
Equipo salvaescaleras, accesible para personas con discapacidad, para una carga nominal 225 kg, 5 m de recorrido, velocidad 0,15 m/s, con una inclinación de 55º a 90º, formada por: plataforma, de sistema de tracción hidráulica y maniobra por pulsador de accionamiento, elementos perimetrales de seguridad, a la altura del suelo y a la altura del usuario de silla, pulsadores de parada de emergencia en extremos y sensores antiatrapamiento; instalado según el RD 57/2005, REBT e instrucciones del fabricante. Medida la cantidad ejecutada.

| Código | Ud | Descripción | Rendimiento | Precio | Importe |
|---|---|---|---|---|---|
| ATC00400 | h | CUADRILLA FORMADA POR OFICIAL 1ª INSTALADOR Y AYUDANTE | 6 | 38.89 | 233.34 |
| IM02582 | u | EQUIPO SALVAESCALERAS 225 kg 0,15 m/s DE 55º A 90º 5 m REC. | 1 | 10156.28 | 10156.28 |
| WW00300 | u | MATERIAL COMPLEMENTARIO O PZAS. ESPECIALES | 100 | 0.55 | 55.00 |
| WW00400 | u | PEQUEÑO MATERIAL | 100 | 0.3 | 30.00 |
|  |  | Total |  |  | 10474.62 |

**08MAW90560** u SILLA SALVA ESCALERAS 130 kg 0,12 m/s
Precio: 6737.26
Silla salva escaleras, accesible para personas con discapacidad, para una carga nominal 130 kg, 5 m de recorrido, velocidad 0,12 m/s, formada por: mando de movimiento, parada de emergencias, raíl de perfiles de aluminio, silla dotada de asiento giratorio, reposapiés con goma antideslizante, incluso ayudas de albañilería; instalado según el RD 57/2005, REBT e instrucciones del fabricante. Medida la cantidad ejecutada.

| Código | Ud | Descripción | Rendimiento | Precio | Importe |
|---|---|---|---|---|---|
| ATC00100 | h | CUADRILLA ALBAÑILERÍA, FORMADA POR OFICIAL 1ª Y PEÓN ESP. | 3 | 38.75 | 116.25 |
| ATC00400 | h | CUADRILLA FORMADA POR OFICIAL 1ª INSTALADOR Y AYUDANTE | 7 | 38.89 | 272.23 |
| IM02584 | u | SILLA SALVAESCALERAS 130 Kg 0,12 m/s 5 m REC. | 1 | 6263.78 | 6263.78 |
| WW00300 | u | MATERIAL COMPLEMENTARIO O PZAS. ESPECIALES | 100 | 0.55 | 55.00 |
| WW00400 | u | PEQUEÑO MATERIAL | 100 | 0.3 | 30.00 |
|  |  | Total |  |  | 6737.26 |

**08MAW90600** u ELEVADOR VERTICAL PERS CON DISC 250 Kg 0,15 m/s POT. 1,1 kV
Precio: 14772.66
Equipo elevador vertical accesible para personas con discapacidad, para una carga nominal 250 kg, 3,00/3,50 m de recorrido, velocidad 0,15 m/s, y una potencia máxima de 1,1 kV, formada por: dispositivo de seguridad antiaplastamiento bajo la plataforma, puerta batiente semiautomática en pisos, fotocélula de protección en planta, pulsación constante, funcionamiento oleodinámico con pistón lateral, rampa de acceso sobre plataforma, limitador de velociadad, columnas guía de aluminio; instalado según el RD 57/2005, REBT e instrucciones del fabricante. Medida la cantidad ejecutada.

| Código | Ud | Descripción | Rendimiento | Precio | Importe |
|---|---|---|---|---|---|
| ATC00400 | h | CUADRILLA FORMADA POR OFICIAL 1ª INSTALADOR Y AYUDANTE | 24 | 38.89 | 933.36 |
| IM02583 | u | EQUIPO ELEVADOR VERTICAL 250 kg 0,15 m/s 3,50 m REC. | 1 | 13754.3 | 13754.30 |
| WW00300 | u | MATERIAL COMPLEMENTARIO O PZAS. ESPECIALES | 100 | 0.55 | 55.00 |
| WW00400 | u | PEQUEÑO MATERIAL | 100 | 0.3 | 30.00 |
|  |  | Total |  |  | 14772.66 |

##### 08MB Equipos de bombeo (06/01/2008)

###### 08MBA Agua (06/01/2008)

###### 08MBE Equipos de presión

**08MBE00071** u GRUPO PRESIÓN 8000 l/h 40 m.c.a. 1 BOMBA ASP. DEPÓSITO
Precio: 2406.9
Grupo de presión para 8000 l/h de caudal y 40 m.c.a. de presión total, colocado en aspiración de depósito, formado por una electrobomba y un tanque de presión de 600 l, de chapa de acero galv., homologado por el M.I. y timbrado a 10 kg/cm2, instalado con canaliz. acero galv. de 40 mm (1 1/2") de diám. inter., válvula de retención y válvulas de compuerta, instrumentos de control de la presión y del caudal, y eléctricos en cuadro mando, interruptor general y fusibles, incluso piezas especiales, manguitos antivibración, conexiones fontanería y eléctricas, pequeño material y ayudas de albañilería, instalado según CTE. Medida la cantidad ejecutada.

| Código | Ud | Descripción | Rendimiento | Precio | Importe |
|---|---|---|---|---|---|
| ATC00100 | h | CUADRILLA ALBAÑILERÍA, FORMADA POR OFICIAL 1ª Y PEÓN ESP. | 1.5 | 38.75 | 58.13 |
| TO01900 | h | OF. 1ª FONTANERO | 10 | 19.85 | 198.50 |
| IF27400 | m | TUBO ACERO GALVANIZADO DIÁM. 2" | 2.5 | 10.96 | 27.40 |
| IF29900 | u | VÁLVULA COMPUERTA DIÁM. 1 1/2" (36/40 mm) | 3 | 19.6 | 58.80 |
| IF31300 | u | VÁLVULA RETENCIÓN DIÁM. 1 1/2" (36/40 mm) | 1 | 12.58 | 12.58 |
| IM02800 | u | GRUPO PRES. 8000 l/h 40 m.c.a. 1 BOMBA, TANQUE 600 l ASP. DEP. | 1 | 2030.49 | 2030.49 |
| WW00300 | u | MATERIAL COMPLEMENTARIO O PZAS. ESPECIALES | 30 | 0.55 | 16.50 |
| WW00400 | u | PEQUEÑO MATERIAL | 15 | 0.3 | 4.50 |
|  |  | Total |  |  | 2406.9 |

**08MBE00075** u GRUPO PRESIÓN 12000 l/h 65 m.c.a. 1 BOMBA ASP. DEPÓSITO
Precio: 4629.6
Grupo de presión para 12000 l/h de caudal y 65 m.c.a. de presión total, colocado en aspiración de depósito, formado por una electrobomba y un tanque de presión de 1250 l, de chapa de acero galv., homologado por el M.I. y timbrado a 10 kg/cm2, instalado con canaliz. acero galv. de 50 mm (2") de diám. inter., válvula de retención y válvulas de compuerta, instrumentos de control de la presión y del caudal, y eléctricos en cuadro mando, interruptor general y fusibles, incluso piezas especiales,manguitos antivibración, conexiones fontanería y eléctricas, pequeño material y ayudas de albañilería, instalado según CTE. Medida la cantidad ejecutada.

| Código | Ud | Descripción | Rendimiento | Precio | Importe |
|---|---|---|---|---|---|
| ATC00100 | h | CUADRILLA ALBAÑILERÍA, FORMADA POR OFICIAL 1ª Y PEÓN ESP. | 1.8 | 38.75 | 69.75 |
| TO01900 | h | OF. 1ª FONTANERO | 12 | 19.85 | 238.20 |
| IF27500 | m | TUBO ACERO GALVANIZADO DIÁM. 2 1/4" | 2.5 | 15.36 | 38.40 |
| IF30000 | u | VÁLVULA COMPUERTA DIÁM. 2" (50/60 mm) | 3 | 25.4 | 76.20 |
| IF31400 | u | VÁLVULA RETENCIÓN DIÁM. 2" (50/60 mm) | 1 | 16.41 | 16.41 |
| IM03100 | u | GRUPO PRES. 12000 l/h 65 m.c.a. 1 BOMBA, TANQUE 1250 l ASP. DEP. | 1 | 4162.64 | 4162.64 |
| WW00300 | u | MATERIAL COMPLEMENTARIO O PZAS. ESPECIALES | 40 | 0.55 | 22.00 |
| WW00400 | u | PEQUEÑO MATERIAL | 20 | 0.3 | 6.00 |
|  |  | Total |  |  | 4629.6 |

**08MBE00081** u GRUPO PRESIÓN 2100 l/h 21 m.c.a. 1 BOMBA EN CARGA
Precio: 1402.36
Grupo de presión para 2100 l/h de caudal y 21 m.c.a. de presión total, colocado en carga, formado por una electrobomba y un tanque de presión de 100 l, de chapa de acero galv., homologado por el mi. y timbrado a 10 kg/cm2, instalado con canaliz. acero galv. de 40 mm (1 1/2") de diám. inter, válvula de retención y válvulas de compuerta, instrumentos de control de la presión y del caudal, y eléctricos en cuadro mando, interruptor general y fusibles, incluso piezas especiales, manguitos antivibración, conexiones fontanería y eléctricas, pequeño material y ayudas de albañilería, instalado según CTE Medida la cantidad ejecutada.

| Código | Ud | Descripción | Rendimiento | Precio | Importe |
|---|---|---|---|---|---|
| ATC00100 | h | CUADRILLA ALBAÑILERÍA, FORMADA POR OFICIAL 1ª Y PEÓN ESP. | 1.5 | 38.75 | 58.13 |
| TO01900 | h | OF. 1ª FONTANERO | 9 | 19.85 | 178.65 |
| IF27400 | m | TUBO ACERO GALVANIZADO DIÁM. 2" | 2.5 | 10.96 | 27.40 |
| IF29900 | u | VÁLVULA COMPUERTA DIÁM. 1 1/2" (36/40 mm) | 3 | 19.6 | 58.80 |
| IF31300 | u | VÁLVULA RETENCIÓN DIÁM. 1 1/2" (36/40 mm) | 1 | 12.58 | 12.58 |
| IM02600 | u | GRUPO PRES. 2100 l/h 21 m.c.a. 1 BOMBA, TANQUE 100 l CARGA | 1 | 1052.8 | 1052.80 |
| WW00300 | u | MATERIAL COMPLEMENTARIO O PZAS. ESPECIALES | 20 | 0.55 | 11.00 |
| WW00400 | u | PEQUEÑO MATERIAL | 10 | 0.3 | 3.00 |
|  |  | Total |  |  | 1402.36 |

**08MBE00111** u GRUPO PRESIÓN 8000 l/h 40 m.c.a. 1 BOMBA EN CARGA
Precio: 2406.9
Grupo de presión para 8000 l/h de caudal y 40 m.c.a. de presión total, colocado en carga, formado por una electrobomba y un tanque de presión de 600 l, de chapa de acero galv., homologado por el M.I. y timbrado a 10 kg/cm2, instalado con canaliz. acero galv. de 40 mm (1 1/2") de diám. inter. válvula de retención y válvulas de compuerta, instrumentos de control de la presión y del caudal, y eléctricos en cuadro mando, interruptor general y fusibles, incluso piezas especiales, manguitos antivibración, conexiones fontanería y eléctricas, pequeño material y ayudas de albañilería, instalado según CTE. Medida la cantidad ejecutada.

| Código | Ud | Descripción | Rendimiento | Precio | Importe |
|---|---|---|---|---|---|
| ATC00100 | h | CUADRILLA ALBAÑILERÍA, FORMADA POR OFICIAL 1ª Y PEÓN ESP. | 1.5 | 38.75 | 58.13 |
| TO01900 | h | OF. 1ª FONTANERO | 10 | 19.85 | 198.50 |
| IF27400 | m | TUBO ACERO GALVANIZADO DIÁM. 2" | 2.5 | 10.96 | 27.40 |
| IF29900 | u | VÁLVULA COMPUERTA DIÁM. 1 1/2" (36/40 mm) | 3 | 19.6 | 58.80 |
| IF31300 | u | VÁLVULA RETENCIÓN DIÁM. 1 1/2" (36/40 mm) | 1 | 12.58 | 12.58 |
| IM03000 | u | GRUPO PRES. 8000 l/h 40 m.c.a. 1 BOMBA, TANQUE 600 l CARGA | 1 | 2030.49 | 2030.49 |
| WW00300 | u | MATERIAL COMPLEMENTARIO O PZAS. ESPECIALES | 30 | 0.55 | 16.50 |
| WW00400 | u | PEQUEÑO MATERIAL | 15 | 0.3 | 4.50 |
|  |  | Total |  |  | 2406.9 |

**08MBE00115** u GRUPO PRESIÓN 12000 l/h 65 m.c.a 1 BOMBA EN CARGA
Precio: 4629.6
Grupo de presión para 12000 l/h de caudal y 65 m.c.a. de presión total, colocado en carga,formado por una electrobomba y un tanque de presión 1250 l, de chapa de acero galv., homologado por el M.I. y timbrado a 10 kg/cm2, instalado con canaliz. acero galv. de 50 mm (2") de diám. inter. válvula de retención y válvulas de compuerta, instrumentos de control de la presión y del caudal, y eléctricos en cuadro mando, interruptor general y fusibles, incluso piezas especiales, manguitos antivibración, conexiones fontanería y eléctricas, pequeño material y ayudas de albañilería, instalado según CTE. Medida la cantidad ejecutada.

| Código | Ud | Descripción | Rendimiento | Precio | Importe |
|---|---|---|---|---|---|
| ATC00100 | h | CUADRILLA ALBAÑILERÍA, FORMADA POR OFICIAL 1ª Y PEÓN ESP. | 1.8 | 38.75 | 69.75 |
| TO01900 | h | OF. 1ª FONTANERO | 12 | 19.85 | 238.20 |
| IF27500 | m | TUBO ACERO GALVANIZADO DIÁM. 2 1/4" | 2.5 | 15.36 | 38.40 |
| IF30000 | u | VÁLVULA COMPUERTA DIÁM. 2" (50/60 mm) | 3 | 25.4 | 76.20 |
| IF31400 | u | VÁLVULA RETENCIÓN DIÁM. 2" (50/60 mm) | 1 | 16.41 | 16.41 |
| IM03300 | u | GRUPO PRES. 12000 l/h 65 m.c.a. 1 BOMBA, TANQUE 1250 l CARGA | 1 | 4162.64 | 4162.64 |
| WW00300 | u | MATERIAL COMPLEMENTARIO O PZAS. ESPECIALES | 40 | 0.55 | 22.00 |
| WW00400 | u | PEQUEÑO MATERIAL | 20 | 0.3 | 6.00 |
|  |  | Total |  |  | 4629.6 |

**08MBE00136** u GRUPO PRESIÓN 8000 l/h 40 m.c.a. 1 BOMBA ASP. DIRECTA
Precio: 2406.9
Grupo de presión para 8000 l/h de caudal y 40 m.c.a. de presión total, colocado en aspiración directa red, formado por una electrobomba y un tanque de presión de 600 l, de chapa de acero galv., homologado por el M.I. y timbrado a 10 kg/cm2, instalado con canaliz. acero galv. de 40 mm (1 1/2") de diám. inter. válvula de retención y válvulas de compuerta, instrumentos de control de la presión y del caudal, y eléctricos en cuadro mando, interruptor general y fusibles, incluso piezas especiales, manguitos antivibración, conexiones fontanería y eléctricas, pequeño material y ayudas de albañilería, instalado según CTE. Medida la cantidad ejecutada.

| Código | Ud | Descripción | Rendimiento | Precio | Importe |
|---|---|---|---|---|---|
| ATC00100 | h | CUADRILLA ALBAÑILERÍA, FORMADA POR OFICIAL 1ª Y PEÓN ESP. | 1.5 | 38.75 | 58.13 |
| TO01900 | h | OF. 1ª FONTANERO | 10 | 19.85 | 198.50 |
| IF27400 | m | TUBO ACERO GALVANIZADO DIÁM. 2" | 2.5 | 10.96 | 27.40 |
| IF29900 | u | VÁLVULA COMPUERTA DIÁM. 1 1/2" (36/40 mm) | 3 | 19.6 | 58.80 |
| IF31300 | u | VÁLVULA RETENCIÓN DIÁM. 1 1/2" (36/40 mm) | 1 | 12.58 | 12.58 |
| IM02900 | u | GRUPO PRES. 8000 l/h 40 m.c.a. 1 BOMBA, TANQUE 600 l ASP. RED. | 1 | 2030.49 | 2030.49 |
| WW00300 | u | MATERIAL COMPLEMENTARIO O PZAS. ESPECIALES | 30 | 0.55 | 16.50 |
| WW00400 | u | PEQUEÑO MATERIAL | 15 | 0.3 | 4.50 |
|  |  | Total |  |  | 2406.9 |

**08MBE00139** u GRUPO PRESIÓN 12000 l/h 65 m.c.a. 1 BOMBA ASP. DIRECTA
Precio: 4629.6
Grupo de presión para 12000 l/h de caudal y 65 m.c.a. de presión total, colocado aspiración directa red, formado por una electrobomba y un tanque de presión de 1250 l, de chapa de acero galv., homologado por el M.I. y timbrado a 10 kg/cm2, instalado con canaliz. acero galv. de 50 mm (2") de diám. inter., válvula de retención y válvulas de compuerta, instrumentos de control de la presión y del caudal, y eléctricos en cuadro mando, interruptor general y fusibles, incluso piezas especiales, manguitos antivibración, conexiones fontanería y eléctricas, pequeño material y ayudas de albañilería, instalado según CTE. Medida la cantidad ejecutada.

| Código | Ud | Descripción | Rendimiento | Precio | Importe |
|---|---|---|---|---|---|
| ATC00100 | h | CUADRILLA ALBAÑILERÍA, FORMADA POR OFICIAL 1ª Y PEÓN ESP. | 1.8 | 38.75 | 69.75 |
| TO01900 | h | OF. 1ª FONTANERO | 12 | 19.85 | 238.20 |
| IF27500 | m | TUBO ACERO GALVANIZADO DIÁM. 2 1/4" | 2.5 | 15.36 | 38.40 |
| IF30000 | u | VÁLVULA COMPUERTA DIÁM. 2" (50/60 mm) | 3 | 25.4 | 76.20 |
| IF31400 | u | VÁLVULA RETENCIÓN DIÁM. 2" (50/60 mm) | 1 | 16.41 | 16.41 |
| IM03200 | u | GRUPO PRES. 12000 l/h 65 m.c.a. 1 BOMBA, TANQUE 1250 l ASP. RED. | 1 | 4162.64 | 4162.64 |
| WW00300 | u | MATERIAL COMPLEMENTARIO O PZAS. ESPECIALES | 40 | 0.55 | 22.00 |
| WW00400 | u | PEQUEÑO MATERIAL | 20 | 0.3 | 6.00 |
|  |  | Total |  |  | 4629.6 |

**08MBE00171** u GRUPO PRESIÓN 15400 l/h 40 m.c.a. 1 BOMBA ASP. DEPÓSITO
Precio: 3685.12
Grupo de presión para 15400 l/h de caudal y 40 m.c.a. de presión total, colocado en aspiración de depósito, formado por dos electrobombas y un tanque de presión de 600 l, de chapa de acero galv., homologado por el M.I. y timbrado a 10 kg/cm2, instalado con canaliz. acero galv. de 40 mm (1 1/2") de diám. inter. válvula de retención y válvulas de compuerta, instrumentos de control de la presión y del caudal, y eléctricos en cuadro mando, interruptor general y fusibles, incluso piezas especiales, manguitos antivibración, conexiones fontanería y eléctricas, pequeño material y ayudas de albañilería, instalado según CTE. Medida la cantidad ejecutada.

| Código | Ud | Descripción | Rendimiento | Precio | Importe |
|---|---|---|---|---|---|
| ATC00100 | h | CUADRILLA ALBAÑILERÍA, FORMADA POR OFICIAL 1ª Y PEÓN ESP. | 2 | 38.75 | 77.50 |
| TO01900 | h | OF. 1ª FONTANERO | 14 | 19.85 | 277.90 |
| IF27400 | m | TUBO ACERO GALVANIZADO DIÁM. 2" | 2.5 | 10.96 | 27.40 |
| IF29900 | u | VÁLVULA COMPUERTA DIÁM. 1 1/2" (36/40 mm) | 5 | 19.6 | 98.00 |
| IF31300 | u | VÁLVULA RETENCIÓN DIÁM. 1 1/2" (36/40 mm) | 2 | 12.58 | 25.16 |
| IM03400 | u | GRUPO PRES. 15400 l/h 40 m.c.a. 2 BOMBAS, TANQUE 600 l ASP. DEP. | 1 | 3154.51 | 3154.51 |
| WW00300 | u | MATERIAL COMPLEMENTARIO O PZAS. ESPECIALES | 35 | 0.55 | 19.25 |
| WW00400 | u | PEQUEÑO MATERIAL | 18 | 0.3 | 5.40 |
|  |  | Total |  |  | 3685.12 |

**08MBE00175** u GRUPO PRESIÓN 26000 l/h 65 m.c.a. 2 BOMBAS ASP. DEPÓSITO
Precio: 8137.01
Grupo de presión para 26000 l/h de caudal y 65 m.c.a. de presión total, colocado en aspiración de depósito, formado por dos electrobombas y un tanque de presión de 2000 l, de chapa de acero galv., homologado por el M.I. y timbrado a 10 kg/cm2, instalado con canaliz. acero galv. de 50 mm (2") de diám. inter. válvula de retención y válvulas de compuerta, instrumentos de control de la presión y del caudal, y eléctricos en cuadro mando, interruptor general y fusibles, incluso piezas especiales, manguitos antivibración, conexiones fontanería y eléctricas, pequeño material y ayudas de albañilería, instalado según CTE. Medida la cantidad ejecutada.

| Código | Ud | Descripción | Rendimiento | Precio | Importe |
|---|---|---|---|---|---|
| ATC00100 | h | CUADRILLA ALBAÑILERÍA, FORMADA POR OFICIAL 1ª Y PEÓN ESP. | 2.2 | 38.75 | 85.25 |
| TO01900 | h | OF. 1ª FONTANERO | 14 | 19.85 | 277.90 |
| IF27500 | m | TUBO ACERO GALVANIZADO DIÁM. 2 1/4" | 3 | 15.36 | 46.08 |
| IF30000 | u | VÁLVULA COMPUERTA DIÁM. 2" (50/60 mm) | 5 | 25.4 | 127.00 |
| IF31400 | u | VÁLVULA RETENCIÓN DIÁM. 2" (50/60 mm) | 2 | 16.41 | 32.82 |
| IM03700 | u | GRUPO PRES. 26000 l/h 65 m.c.a. 2 BOMBAS, TANQUE 2000 l ASP. DEP | 1 | 7531.46 | 7531.46 |
| WW00300 | u | MATERIAL COMPLEMENTARIO O PZAS. ESPECIALES | 50 | 0.55 | 27.50 |
| WW00400 | u | PEQUEÑO MATERIAL | 30 | 0.3 | 9.00 |
|  |  | Total |  |  | 8137.01 |

**08MBE00181** u GRUPO PRESIÓN 2100 l/h 21 m.c.a. 2 BOMBAS ASP. DEPÓSITO
Precio: 2385.77
Grupo de presión para 2100 l/h de caudal y 21 m.c.a. de presión total, colocado en carga,formado por dos electrobombas y un tanque de presión de 100 l, de chapa de acero galv., homologado por el M.I.Y timbrado a 10 kg/cm2, instalado con canaliz. acero galv. de 40 mm (1 1/2") de diám. inter. válvula de retención y válvulas de compuerta, instrumentos de control de la presión y del caudal, y eléctricos en cuadro mando, interruptor general y fusibles, incluso piezas especiales, manguitos antivibración, conexiones fontanería y eléctricas, pequeño material y ayudas de albañilería, instalado según CTE. Medida la cantidad ejecutada.

| Código | Ud | Descripción | Rendimiento | Precio | Importe |
|---|---|---|---|---|---|
| ATC00100 | h | CUADRILLA ALBAÑILERÍA, FORMADA POR OFICIAL 1ª Y PEÓN ESP. | 2 | 38.75 | 77.50 |
| TO01900 | h | OF. 1ª FONTANERO | 13 | 19.85 | 258.05 |
| IF27400 | m | TUBO ACERO GALVANIZADO DIÁM. 2" | 2.5 | 10.96 | 27.40 |
| IF29900 | u | VÁLVULA COMPUERTA DIÁM. 1 1/2" (36/40 mm) | 5 | 19.6 | 98.00 |
| IF31300 | u | VÁLVULA RETENCIÓN DIÁM. 1 1/2" (36/40 mm) | 2 | 12.58 | 25.16 |
| IM02700 | u | GRUPO PRES. 2100 l/h 21 m.c.a. 2 BOMBAS,TANQUE 100 l CARGA | 1 | 1884.16 | 1884.16 |
| WW00300 | u | MATERIAL COMPLEMENTARIO O PZAS. ESPECIALES | 20 | 0.55 | 11.00 |
| WW00400 | u | PEQUEÑO MATERIAL | 15 | 0.3 | 4.50 |
|  |  | Total |  |  | 2385.77 |

**08MBE00191** u GRUPO PRESIÓN 15400 l/h 40 m.c.a. 2 BOMBAS EN CARGA
Precio: 3685.12
Grupo de presión para 15400 l/h de caudal y 40 m.c.a. de presión total, colocado en carga,formado por dos electrobombas y un tanque de presión de 600 l, de chapa de acero galv., homologado por el M.I. y timbrado a 10 kg/cm2, instalado con canaliz. acero galv. de 40 mm (1 1/2") de diám. inter. válvula de retención y válvulas de compuerta, instrumentos de control de la presión y del caudal, y eléctricos en cuadro de mando, interruptor general y fusibles, incluso piezas especiales, manguitos antivibración, conexiones fontanería y eléctricas, pequeño material y ayudas de albañilería, instalado según CTE. Medida la cantidad ejecutada.

| Código | Ud | Descripción | Rendimiento | Precio | Importe |
|---|---|---|---|---|---|
| ATC00100 | h | CUADRILLA ALBAÑILERÍA, FORMADA POR OFICIAL 1ª Y PEÓN ESP. | 2 | 38.75 | 77.50 |
| TO01900 | h | OF. 1ª FONTANERO | 14 | 19.85 | 277.90 |
| IF27400 | m | TUBO ACERO GALVANIZADO DIÁM. 2" | 2.5 | 10.96 | 27.40 |
| IF29900 | u | VÁLVULA COMPUERTA DIÁM. 1 1/2" (36/40 mm) | 5 | 19.6 | 98.00 |
| IF31300 | u | VÁLVULA RETENCIÓN DIÁM. 1 1/2" (36/40 mm) | 2 | 12.58 | 25.16 |
| IM03600 | u | GRUPO PRES. 15400 l/h 40 m.c.a. 2 BOMBAS, TANQUE 600 l CARGA | 1 | 3154.51 | 3154.51 |
| WW00300 | u | MATERIAL COMPLEMENTARIO O PZAS. ESPECIALES | 35 | 0.55 | 19.25 |
| WW00400 | u | PEQUEÑO MATERIAL | 18 | 0.3 | 5.40 |
|  |  | Total |  |  | 3685.12 |

**08MBE00195** u GRUPO PRESIÓN 26000 l/h 65 m.c.a. 2 BOMBAS EN CARGA
Precio: 8137.01
Grupo de presión para 26000 l/h de caudal y 65 m.c.a. de presión total, colocado en carga, formado por dos electrobombas y un tanque de presión de 2000 l, de chapa de acero galv., homologado por el M.I. y timbrado a 10 kg/cm2, instalado con canaliz. acero galv. de 50 mm (2") de diám. inter. válvula de retención y válvulas de compuerta, instrumentos de control de la presión y del caudal, y eléctricos en cuadro mando, interruptor general y fusibles, incluso piezas especiales, manguitos antivibración, conexiones fontanería y eléctricas, pequeño material y ayudas de albañilería, instalado según CTE. Medida la cantidad ejecutada.

| Código | Ud | Descripción | Rendimiento | Precio | Importe |
|---|---|---|---|---|---|
| ATC00100 | h | CUADRILLA ALBAÑILERÍA, FORMADA POR OFICIAL 1ª Y PEÓN ESP. | 2.2 | 38.75 | 85.25 |
| TO01900 | h | OF. 1ª FONTANERO | 14 | 19.85 | 277.90 |
| IF27500 | m | TUBO ACERO GALVANIZADO DIÁM. 2 1/4" | 3 | 15.36 | 46.08 |
| IF30000 | u | VÁLVULA COMPUERTA DIÁM. 2" (50/60 mm) | 5 | 25.4 | 127.00 |
| IF31400 | u | VÁLVULA RETENCIÓN DIÁM. 2" (50/60 mm) | 2 | 16.41 | 32.82 |
| IM03900 | u | GRUPO PRES. 26000 l/h 65 m.c.a. 2 BOMBAS, TANQUE 2000 l CARGA | 1 | 7531.46 | 7531.46 |
| WW00300 | u | MATERIAL COMPLEMENTARIO O PZAS. ESPECIALES | 50 | 0.55 | 27.50 |
| WW00400 | u | PEQUEÑO MATERIAL | 30 | 0.3 | 9.00 |
|  |  | Total |  |  | 8137.01 |

**08MBE00236** u GRUPO PRESIÓN 15400 l/h 40 m.c.a. 2 BOMBAS ASP. DIRECTA
Precio: 3685.12
Grupo de presión para 15400 l/h de caudal y 40 m.c.a. de presión total, colocado aspiración directa de red, formado por dos electrobombas y un tanque de presión de 600 l, de chapa de acero galv., homologado por el mi. y timbrado a 10 kg/cm2, instalado con canaliz. acero galv. de 40 mm (11/2") de diám. inter. válvula de retención y válvulas de compuerta, instrumentos de control de la presión y del caudal, y eléctricos en cuadro mando, interruptor general y fusibles, incluso piezas especiales, manguitos antivibración, conexiones fontanería y eléctricas, pequeño material y ayudas de albañilería, instalado según CTE. Medida la cantidad ejecutada.

| Código | Ud | Descripción | Rendimiento | Precio | Importe |
|---|---|---|---|---|---|
| ATC00100 | h | CUADRILLA ALBAÑILERÍA, FORMADA POR OFICIAL 1ª Y PEÓN ESP. | 2 | 38.75 | 77.50 |
| TO01900 | h | OF. 1ª FONTANERO | 14 | 19.85 | 277.90 |
| IF27400 | m | TUBO ACERO GALVANIZADO DIÁM. 2" | 2.5 | 10.96 | 27.40 |
| IF29900 | u | VÁLVULA COMPUERTA DIÁM. 1 1/2" (36/40 mm) | 5 | 19.6 | 98.00 |
| IF31300 | u | VÁLVULA RETENCIÓN DIÁM. 1 1/2" (36/40 mm) | 2 | 12.58 | 25.16 |
| IM03500 | u | GRUPO PRES. 15400 l/h 40 m.c.a. 2 BOMBAS, TANQUE 600 l ASP. RED. | 1 | 3154.51 | 3154.51 |
| WW00300 | u | MATERIAL COMPLEMENTARIO O PZAS. ESPECIALES | 35 | 0.55 | 19.25 |
| WW00400 | u | PEQUEÑO MATERIAL | 18 | 0.3 | 5.40 |
|  |  | Total |  |  | 3685.12 |

**08MBE00239** u GRUPO PRESIÓN 26000 l/h 65 m.c.a. 2 BOMBAS ASP. DIRECTA
Precio: 8137.01
Grupo de presión para 26000 l/h de caudal y 65 m.c.a. de presión total, colocado aspiración directa de red, formado por dos electrobombas y un tanque de presión de 2000 l, de chapa de acero galv., homologado por el mi. y timbrado a 10 kg/cm2, instalado con canaliz. acero galv. de 50 mm(2") de diám. inter. válvula de retención y válvulas de compuerta, instrumentos de control de la presión y del caudal, y eléctricos en cuadro mando, interruptor general y fusibles, incluso piezas especiales, manguitos antivibración, conexiones fontanería y eléctricas, pequeño material y ayudas de albañilería, instalado según CTE. Medida la cantidad ejecutada.

| Código | Ud | Descripción | Rendimiento | Precio | Importe |
|---|---|---|---|---|---|
| ATC00100 | h | CUADRILLA ALBAÑILERÍA, FORMADA POR OFICIAL 1ª Y PEÓN ESP. | 2.2 | 38.75 | 85.25 |
| TO01900 | h | OF. 1ª FONTANERO | 14 | 19.85 | 277.90 |
| IF27500 | m | TUBO ACERO GALVANIZADO DIÁM. 2 1/4" | 3 | 15.36 | 46.08 |
| IF30000 | u | VÁLVULA COMPUERTA DIÁM. 2" (50/60 mm) | 5 | 25.4 | 127.00 |
| IF31400 | u | VÁLVULA RETENCIÓN DIÁM. 2" (50/60 mm) | 2 | 16.41 | 32.82 |
| IM03800 | u | GRUPO PRES. 26000 l/h 65 m.c.a. 2 BOMBAS,TANQUE 2000 l ASP. RED. | 1 | 7531.46 | 7531.46 |
| WW00300 | u | MATERIAL COMPLEMENTARIO O PZAS. ESPECIALES | 50 | 0.55 | 27.50 |
| WW00400 | u | PEQUEÑO MATERIAL | 30 | 0.3 | 9.00 |
|  |  | Total |  |  | 8137.01 |

###### 08MBL Lodos (06/01/2008)

###### 08MBW Varios

**08MBW00010** u GRUPO PRESIÓN 40000 l/h 58 m.c.a. CONTRA INCENDIOS
Precio: 7004.42
Grupo de presión para instalaciones contra incendios, para un caudal de 40000 l/h y 58 m.c.a. presión total, formado por electrobomba principal de 20 CV y otra auxiliar (jockey) de 4 CV, calderín de membrana expansora, colector de impulsión, válvulas de retención de clapeta y de compuerta de husillo ascendente, ambas de hierro fundido, con bridas y contrabridas, instrumentos de control de la presión y del caudal, y eléctricos en armario con interruptor general, protecciones y alarma para demanda de arranque, puesta en marcha de las bombas, bajo nivel del depósito de agua y fallo de motor, incluso piezas especiales, conexiones, montaje y ayudas de albañilería, instalado según RIPCI. Medida la cantidad ejecutada.

| Código | Ud | Descripción | Rendimiento | Precio | Importe |
|---|---|---|---|---|---|
| ATC00100 | h | CUADRILLA ALBAÑILERÍA, FORMADA POR OFICIAL 1ª Y PEÓN ESP. | 3 | 38.75 | 116.25 |
| ATC00400 | h | CUADRILLA FORMADA POR OFICIAL 1ª INSTALADOR Y AYUDANTE | 14 | 38.89 | 544.46 |
| IC67100 | m | TUBO ACERO GALV. SOLDADO UNE 19040 48,3x3,25 mm DIÁM. x ESP. | 1.5 | 3.52 | 5.28 |
| IC67500 | m | TUBO ACERO GALV. SOLDADO UNE 19040 114,3x4,50 mm DIÁM. x ESP. | 2.5 | 15.8 | 39.50 |
| IM04400 | u | GRUPO PRESION C/INCEN. 40000 l/h 58 m.c.a. BOMBAS 20-4,0 CV | 1 | 4599.03 | 4599.03 |
| IP12100 | u | VÁLV. COMPUERTA 50 mm HUSILLO ASC. HIERRO FUND. BRIDA-C/BRIDA | 2 | 178.47 | 356.94 |
| IP12400 | u | VÁLV. COMPUERTA 100 mm HUSILLO ASC. HIERRO FUND. BRIDA-C/BRIDA | 3 | 314.85 | 944.55 |
| IP12700 | u | VÁLV. RETEN. CLAPETA 50 mm HIERRO FUND. GUAR. BRONCE PN10 BRIDA | 2 | 85.45 | 170.90 |
| IP13000 | u | VÁLV. RETEN. CLAPETA 100 mm HIERRO FUND. GUAR. BRONCE PN10 BRIDA | 1 | 185.51 | 185.51 |
| WW00300 | u | MATERIAL COMPLEMENTARIO O PZAS. ESPECIALES | 60 | 0.55 | 33.00 |
| WW00400 | u | PEQUEÑO MATERIAL | 30 | 0.3 | 9.00 |
|  |  | Total |  |  | 7004.42 |

**08MBW00015** u GRUPO PRESIÓN 80000 l/h 80 m.c.a. CONTRA INCENDIOS
Precio: 14842.88
Grupo de presión para instalaciones contra incendios, para un caudal de 80000 l/h y 80 m.c.a. presión total, formado por electrobomba principal de 60 CV y otra auxiliar (jockey) de 4 CV, calderín de membrana expansora, colector de impulsión, válvulas de retención de clapeta y de compuerta de husillo ascendente, ambas de hierro fundido, con bridas y contrabridas, instrumentos de control de la presión y del caudal, y eléctricos en armario con interruptor general, protecciones y alarma para demanda de arranque, puesta en marcha de las bombas, bajo nivel del depósito de agua y fallo de motor, incluso piezas especiales, conexiones, montaje y ayudas de albañilería, instalado según RIPCI. Medida la cantidad ejecutada.

| Código | Ud | Descripción | Rendimiento | Precio | Importe |
|---|---|---|---|---|---|
| ATC00100 | h | CUADRILLA ALBAÑILERÍA, FORMADA POR OFICIAL 1ª Y PEÓN ESP. | 3.5 | 38.75 | 135.63 |
| ATC00400 | h | CUADRILLA FORMADA POR OFICIAL 1ª INSTALADOR Y AYUDANTE | 16 | 38.89 | 622.24 |
| IC67100 | m | TUBO ACERO GALV. SOLDADO UNE 19040 48,3x3,25 mm DIÁM. x ESP. | 2 | 3.52 | 7.04 |
| IC67500 | m | TUBO ACERO GALV. SOLDADO UNE 19040 114,3x4,50 mm DIÁM. x ESP. | 3 | 15.8 | 47.40 |
| IM04800 | u | GRUPO PRESION C/INCEN. 80000 l/h 80 m.c.a. BOMBAS 60-4,0 CV | 1 | 12407.62 | 12407.62 |
| IP12100 | u | VÁLV. COMPUERTA 50 mm HUSILLO ASC. HIERRO FUND. BRIDA-C/BRIDA | 2 | 178.47 | 356.94 |
| IP12400 | u | VÁLV. COMPUERTA 100 mm HUSILLO ASC. HIERRO FUND. BRIDA-C/BRIDA | 3 | 314.85 | 944.55 |
| IP12700 | u | VÁLV. RETEN. CLAPETA 50 mm HIERRO FUND. GUAR. BRONCE PN10 BRIDA | 1 | 85.45 | 85.45 |
| IP13000 | u | VÁLV. RETEN. CLAPETA 100 mm HIERRO FUND. GUAR. BRONCE PN10 BRIDA | 1 | 185.51 | 185.51 |
| WW00300 | u | MATERIAL COMPLEMENTARIO O PZAS. ESPECIALES | 70 | 0.55 | 38.50 |
| WW00400 | u | PEQUEÑO MATERIAL | 40 | 0.3 | 12.00 |
|  |  | Total |  |  | 14842.88 |

**08MBW00040** u GRUPO PRESIÓN 140000 l/h 70 m.c.a. CONTRA INCENDIOS
Precio: 15991.1
Grupo de presión para instalaciones contra incendios, para un caudal de 140000 l/h y 70 m.c.a. presión total, formado por electrobomba principal de 50 CV y otra auxiliar (jockey) de 5CV, calderín de membrana expansora, colector de impulsión, válvulas de retención de clapeta y de compuerta de husillo ascendente, ambas de hierro fundido, con bridas y contrabridas, instrumentos de control de la presión y del caudal, y eléctricos en armario con interruptor general, protecciones y alarma para demanda de arranque puesta en marcha de las bombas, bajo nivel del depósito de agua y fallo de motor, incluso piezas especiales, conexiones, montaje y ayudas de albañilería, instalado según RIPCI. Medida la cantidad ejecutada.

| Código | Ud | Descripción | Rendimiento | Precio | Importe |
|---|---|---|---|---|---|
| ATC00100 | h | CUADRILLA ALBAÑILERÍA, FORMADA POR OFICIAL 1ª Y PEÓN ESP. | 4 | 38.75 | 155.00 |
| ATC00400 | h | CUADRILLA FORMADA POR OFICIAL 1ª INSTALADOR Y AYUDANTE | 18 | 38.89 | 700.02 |
| IC67300 | m | TUBO ACERO GALV. SOLDADO UNE 19040 76,1x3,65 mm DIÁM. x ESP. | 2 | 6.77 | 13.54 |
| IC67700 | m | TUBO ACERO GALV. SOLDADO UNE 19040 165,1x4,85 mm DIÁM. x ESP. | 3 | 28.77 | 86.31 |
| IM04900 | u | GRUPO PRESION C/INCEN. 140000 l/h 70 m.c.a. BOMBAS 50-5,0 CV | 1 | 12407.62 | 12407.62 |
| IP12200 | u | VÁLV. COMPUERTA 65 mm HUSILLO ASC. HIERRO FUND. BRIDA-C/BRIDA | 2 | 234.64 | 469.28 |
| IP12600 | u | VÁLV. COMPUERTA 150 mm HUSILLO ASC. HIERRO FUND. BRIDA-C/BRIDA | 3 | 524.45 | 1573.35 |
| IP12800 | u | VÁLV. RETEN. CLAPETA 65 mm HIERRO FUND. GUAR. BRONCE PN10 BRIDA | 1 | 133.85 | 133.85 |
| IP13200 | u | VÁLV. RETEN. CLAPETA 150 mm HIERRO FUND. GUAR. BRONCE PN10 BRIDA | 1 | 379.13 | 379.13 |
| WW00300 | u | MATERIAL COMPLEMENTARIO O PZAS. ESPECIALES | 100 | 0.55 | 55.00 |
| WW00400 | u | PEQUEÑO MATERIAL | 60 | 0.3 | 18.00 |
|  |  | Total |  |  | 15991.1 |

**08MBW00055** u EQUIPO ELEV. AGUAS SUCIAS BOMBA SUMERGIBLE 0,50 HP
Precio: 475.47
Equipo para elevación de aguas sucias, para un caudal desde 1500 l/h, con una altura manometrica de 7 m.c.a. a 8000 l/h con 2,5 m.c.a., formado por electrobomba sumergible de 0,5 HP, monofásica, con paso de 40 mm, a rosca, interruptor automático de nivel, guardamotor, tubería impulsión de acero galvanizado de 40 mm, diámetro hasta exterior de arqueta, incluso conexiones eléctricas y a tuberías, montaje y ayudas de albañilería; instalado según CTE. Medida la cantidad ejecutada.

| Código | Ud | Descripción | Rendimiento | Precio | Importe |
|---|---|---|---|---|---|
| ATC00100 | h | CUADRILLA ALBAÑILERÍA, FORMADA POR OFICIAL 1ª Y PEÓN ESP. | 1 | 38.75 | 38.75 |
| TO01900 | h | OF. 1ª FONTANERO | 4 | 19.85 | 79.40 |
| IF27400 | m | TUBO ACERO GALVANIZADO DIÁM. 2" | 2 | 10.96 | 21.92 |
| IM00400 | u | ELEC. BOMBA AG. SUCIA SUMERG. 0,5 HP.1500-8000 l/h 7,5-2,5 m.c.a | 1 | 203.04 | 203.04 |
| IM05000 | u | INTERRUPTOR AUTOMÁTICO DE NIVEL | 1 | 115.36 | 115.36 |
| WW00300 | u | MATERIAL COMPLEMENTARIO O PZAS. ESPECIALES | 20 | 0.55 | 11.00 |
| WW00400 | u | PEQUEÑO MATERIAL | 20 | 0.3 | 6.00 |
|  |  | Total |  |  | 475.47 |

**08MBW00058** u EQUIPO ELEV. AGUAS SUCIAS BOMBA SUMERGIBLE 0,75 HP
Precio: 865.32
Equipo para elevación de aguas sucias, para un caudal desde 1500 l/h, con una altura manometrica de 14 m.c.a. a 15000 l/h con 5 m.c.a., formado por electrobomba sumergible de 0,75 HP, monofásica, con paso de 50 mm, a rosca, interruptor automático de nivel, guardamotor, tubería impulsión de acero galvanizado de 50 mm, diámetro hasta exterior de arqueta, incluso conexiones eléctricas y a tuberías, montaje y ayudas de albañilería; instalado según CTE. Medida la cantidad ejecutada.

| Código | Ud | Descripción | Rendimiento | Precio | Importe |
|---|---|---|---|---|---|
| ATC00100 | h | CUADRILLA ALBAÑILERÍA, FORMADA POR OFICIAL 1ª Y PEÓN ESP. | 1 | 38.75 | 38.75 |
| TO01900 | h | OF. 1ª FONTANERO | 4 | 19.85 | 79.40 |
| IF27500 | m | TUBO ACERO GALVANIZADO DIÁM. 2 1/4" | 2 | 15.36 | 30.72 |
| IM00500 | u | ELEC. BOMBA AG. SUCIA SUMERG. 0,75 HP.1500-15000 l/h 14-5 m.c.a. | 1 | 584.09 | 584.09 |
| IM05000 | u | INTERRUPTOR AUTOMÁTICO DE NIVEL | 1 | 115.36 | 115.36 |
| WW00300 | u | MATERIAL COMPLEMENTARIO O PZAS. ESPECIALES | 20 | 0.55 | 11.00 |
| WW00400 | u | PEQUEÑO MATERIAL | 20 | 0.3 | 6.00 |
|  |  | Total |  |  | 865.32 |

**08MBW00061** u EQUIPO ELEV. AGUAS SUCIAS BOMBA SUMERGIBLE 1,00 HP
Precio: 1040.01
Equipo para elevación de aguas sucias, para un caudal desde 3000 l/h, con una altura manometrica de 10 m.c.a. a 25000 l/h con 3,50 m.c.a., formado por electrobomba sumergible de 1 HP, trifasica, con paso de 50 mm, con bridas, interruptor automático de nivel, guardamotor, tubería impulsión de acero galvanizado de 50 mm, diámetro hasta exterior de arqueta, incluso conexiones eléctricas y a tuberías, montaje y ayudas de albañilería; instalado según CTE. Medida la cantidad ejecutada.

| Código | Ud | Descripción | Rendimiento | Precio | Importe |
|---|---|---|---|---|---|
| ATC00100 | h | CUADRILLA ALBAÑILERÍA, FORMADA POR OFICIAL 1ª Y PEÓN ESP. | 1.5 | 38.75 | 58.13 |
| TO01900 | h | OF. 1ª FONTANERO | 6 | 19.85 | 119.10 |
| IF27500 | m | TUBO ACERO GALVANIZADO DIÁM. 2 1/4" | 2 | 15.36 | 30.72 |
| IM00600 | u | ELEC. BOMBA AG. SUCIA SUMERG. 1 HP. 3000-25000 l/h, 10-3,5 m.c.a | 1 | 680.2 | 680.20 |
| IM05000 | u | INTERRUPTOR AUTOMÁTICO DE NIVEL | 1 | 115.36 | 115.36 |
| WW00300 | u | MATERIAL COMPLEMENTARIO O PZAS. ESPECIALES | 50 | 0.55 | 27.50 |
| WW00400 | u | PEQUEÑO MATERIAL | 30 | 0.3 | 9.00 |
|  |  | Total |  |  | 1040.01 |

**08MBW00064** u EQUIPO ELEV. AGUAS SUCIAS BOMBA SUMERGIBLE 1,50 HP
Precio: 1460.83
Equipo para elevación de aguas sucias, para un caudal desde 3000 l/h, con una altura manometrica de 13 m.c.a. a 35000 l/h con 3 m.c.a., formado por electrobomba sumergible de 1,5 HP, trifasica, con paso de 80 mm, con bridas, interruptor automático de nivel, guardamotor, tubería impulsión de acero galvanizado de 80 mm, diámetro hasta exterior de arqueta, incluso conexiones eléctricas y a tuberías, montaje y ayudas de albañilería; instalado según CTE. Medida la cantidad ejecutada.

| Código | Ud | Descripción | Rendimiento | Precio | Importe |
|---|---|---|---|---|---|
| ATC00100 | h | CUADRILLA ALBAÑILERÍA, FORMADA POR OFICIAL 1ª Y PEÓN ESP. | 1.5 | 38.75 | 58.13 |
| TO01900 | h | OF. 1ª FONTANERO | 6.5 | 19.85 | 129.03 |
| IF27700 | m | TUBO ACERO GALVANIZADO DIÁM. 3" | 2 | 25.51 | 51.02 |
| IM00700 | u | ELEC. BOMBA AG. SUCIA SUMERG. 1,50 HP.3000-35000 l/h 13-3 m.c.a. | 1 | 1065.29 | 1065.29 |
| IM05000 | u | INTERRUPTOR AUTOMÁTICO DE NIVEL | 1 | 115.36 | 115.36 |
| WW00300 | u | MATERIAL COMPLEMENTARIO O PZAS. ESPECIALES | 60 | 0.55 | 33.00 |
| WW00400 | u | PEQUEÑO MATERIAL | 30 | 0.3 | 9.00 |
|  |  | Total |  |  | 1460.83 |

**08MBW00085** u EQUIPO ELEV. AGUAS SUCIAS BOMBA SUMERGIBLE 1,00 HP
Precio: 727.98
Equipo para elevación de aguas sucias, para un caudal desde 6000 l/h, con una altura manometrica de 15 m.c.a. a 18000 l/h con 5 m.c.a., formado por electrobomba centrifuga colocada en aspiración de 1 HP, monofásica, con paso de 40 mm, a rosca, interruptor automático de nivel, guardamotor, tubería de aspiración, incluso conexiones eléctricas y a tuberías, montaje y ayudas de albañilería; instalado según CTE. Medida la cantidad ejecutada.

| Código | Ud | Descripción | Rendimiento | Precio | Importe |
|---|---|---|---|---|---|
| ATC00100 | h | CUADRILLA ALBAÑILERÍA, FORMADA POR OFICIAL 1ª Y PEÓN ESP. | 1 | 38.75 | 38.75 |
| TO01900 | h | OF. 1ª FONTANERO | 4 | 19.85 | 79.40 |
| IF27400 | m | TUBO ACERO GALVANIZADO DIÁM. 2" | 2.5 | 10.96 | 27.40 |
| IM00100 | u | ELEC. BOMBA AG. SUCIA ASPIRAC. 1 HP. 6000-18000 l/h, 15-5 m.c.a. | 1 | 450.07 | 450.07 |
| IM05000 | u | INTERRUPTOR AUTOMÁTICO DE NIVEL | 1 | 115.36 | 115.36 |
| WW00300 | u | MATERIAL COMPLEMENTARIO O PZAS. ESPECIALES | 20 | 0.55 | 11.00 |
| WW00400 | u | PEQUEÑO MATERIAL | 20 | 0.3 | 6.00 |
|  |  | Total |  |  | 727.98 |

**08MBW00088** u EQUIPO ELEV. AGUAS SUCIAS BOMBA ASPIRACIÓN 2,00 HP
Precio: 845.99
Equipo para elevación de aguas sucias, para un caudal desde 8000 l/h, con una altura manometrica de 17 m.c.a. a 30000 l/h con 8 m.c.a., formado por electrobomba centrifuga colocada en aspiración de 2 HP, trifasica, con paso de 50 mm, con bridas, interruptor automático de nivel, guardamotor, tubería de aspiración, incluso conexiones eléctricas y a tuberías, montaje y ayudas de albañilería; instalado según CTE. Medida la cantidad ejecutada.

| Código | Ud | Descripción | Rendimiento | Precio | Importe |
|---|---|---|---|---|---|
| ATC00100 | h | CUADRILLA ALBAÑILERÍA, FORMADA POR OFICIAL 1ª Y PEÓN ESP. | 1.5 | 38.75 | 58.13 |
| TO01900 | h | OF. 1ª FONTANERO | 6 | 19.85 | 119.10 |
| IF27500 | m | TUBO ACERO GALVANIZADO DIÁM. 2 1/4" | 2.5 | 15.36 | 38.40 |
| IM00200 | u | ELEC. BOMBA AG. SUCIA ASPIRAC. 2 HP. 8000-30000 l/h, 17-8 m.c.a. | 1 | 478.5 | 478.50 |
| IM05000 | u | INTERRUPTOR AUTOMÁTICO DE NIVEL | 1 | 115.36 | 115.36 |
| WW00300 | u | MATERIAL COMPLEMENTARIO O PZAS. ESPECIALES | 50 | 0.55 | 27.50 |
| WW00400 | u | PEQUEÑO MATERIAL | 30 | 0.3 | 9.00 |
|  |  | Total |  |  | 845.99 |

**08MBW00091** u EQUIPO ELEV. AGUAS SUCIAS BOMBA ASPIRACIÓN 3,00 HP
Precio: 1157.8
Equipo para elevación de aguas sucias, para un caudal desde 10000 l/h, con una altura manometrica de 19 m.c.a. a 45000 l/h con 8 m.c.a., formado por electrobomba centrifuga colocada en aspiración de 3 HP, trifasica, con paso de 80 mm, con bridas, interruptor automático de nivel, guardamotor, tubería de aspiración, incluso conexiones eléctricas y a tuberías, montaje y ayudas de albañilería; instalado según CTE. Medida la cantidad ejecutada.

| Código | Ud | Descripción | Rendimiento | Precio | Importe |
|---|---|---|---|---|---|
| ATC00100 | h | CUADRILLA ALBAÑILERÍA, FORMADA POR OFICIAL 1ª Y PEÓN ESP. | 1.5 | 38.75 | 58.13 |
| TO01900 | h | OF. 1ª FONTANERO | 6.5 | 19.85 | 129.03 |
| IF27700 | m | TUBO ACERO GALVANIZADO DIÁM. 3" | 2.5 | 25.51 | 63.78 |
| IM00300 | u | ELEC. BOMBA AG. SUCIA ASPIRAC. 3 HP.10000-45000 l/h, 19-8 m.c.a. | 1 | 749.5 | 749.50 |
| IM05000 | u | INTERRUPTOR AUTOMÁTICO DE NIVEL | 1 | 115.36 | 115.36 |
| WW00300 | u | MATERIAL COMPLEMENTARIO O PZAS. ESPECIALES | 60 | 0.55 | 33.00 |
| WW00400 | u | PEQUEÑO MATERIAL | 30 | 0.3 | 9.00 |
|  |  | Total |  |  | 1157.8 |

**08MBW00115** u EQUIPO ELEV. AGUAS FECALES BOMBA SUMERGIBLE 0,75 HP
Precio: 878.64
Equipo para elevación de aguas fecales, para un caudal desde 3000 l/h, con una altura manometrica de 8 m.c.a. a 24000 l/h con 3 m.c.a., formado por electrobomba sumergible de 0,75 HP, monofásica, con paso de 50 mm, a rosca, interruptor automático de nivel, guardamotor, tubería de impulsión de acero galvanizado de 50 mm, diámetro hasta exterior de arqueta, incluso conexiones eléctricas y a tuberías, montaje y ayudas de albañilería; instalado según CTE. Medida la cantidad ejecutada.

| Código | Ud | Descripción | Rendimiento | Precio | Importe |
|---|---|---|---|---|---|
| ATC00100 | h | CUADRILLA ALBAÑILERÍA, FORMADA POR OFICIAL 1ª Y PEÓN ESP. | 1 | 38.75 | 38.75 |
| TO01900 | h | OF. 1ª FONTANERO | 4 | 19.85 | 79.40 |
| IF27500 | m | TUBO ACERO GALVANIZADO DIÁM. 2 1/4" | 3 | 15.36 | 46.08 |
| IM00900 | u | ELEC. BOMBA FECALES SUMERG. 0,75 HP. 3000- 24000 l/h, 8-3 m.c.a. | 1 | 582.05 | 582.05 |
| IM05000 | u | INTERRUPTOR AUTOMÁTICO DE NIVEL | 1 | 115.36 | 115.36 |
| WW00300 | u | MATERIAL COMPLEMENTARIO O PZAS. ESPECIALES | 20 | 0.55 | 11.00 |
| WW00400 | u | PEQUEÑO MATERIAL | 20 | 0.3 | 6.00 |
|  |  | Total |  |  | 878.64 |

**08MBW00118** u EQUIPO ELEV. AGUAS FECALES BOMBA SUMERGIBLE 1,50 HP
Precio: 1178.41
Equipo para elevación de aguas fecales, para un caudal desde 3000 l/h, con una altura manometrica de 13 m.c.a. a 30000 l/h con 5 m.c.a., formado por electrobomba sumergible de 1,5 HP, trifasica, con paso de 80 mm, con bridas, interruptor automático de nivel, guardamotor, tubería de impulsión de acero galvanizado de 40 mm, diámetro hasta exterior de arqueta, incluso conexiones eléctricas y a tuberías, montaje y ayudas de albañilería; instalado según CTE. Medida la cantidad ejecutada.

| Código | Ud | Descripción | Rendimiento | Precio | Importe |
|---|---|---|---|---|---|
| ATC00100 | h | CUADRILLA ALBAÑILERÍA, FORMADA POR OFICIAL 1ª Y PEÓN ESP. | 1.5 | 38.75 | 58.13 |
| TO01900 | h | OF. 1ª FONTANERO | 6.5 | 19.85 | 129.03 |
| IF27700 | m | TUBO ACERO GALVANIZADO DIÁM. 3" | 3 | 25.51 | 76.53 |
| IM01000 | u | ELEC. BOMBA FECALES SUMERG. 1,50 HP. 3000-30000 l/h, 13-5 m.c.a. | 1 | 757.36 | 757.36 |
| IM05000 | u | INTERRUPTOR AUTOMÁTICO DE NIVEL | 1 | 115.36 | 115.36 |
| WW00300 | u | MATERIAL COMPLEMENTARIO O PZAS. ESPECIALES | 60 | 0.55 | 33.00 |
| WW00400 | u | PEQUEÑO MATERIAL | 30 | 0.3 | 9.00 |
|  |  | Total |  |  | 1178.41 |

**08MBW00121** u EQUIPO ELEV. AGUAS FECALES BOMBA SUMERGIBLE 2,20 HP
Precio: 2062.99
Equipo para elevación de aguas fecales, para un caudal desde 5000 l/h, con una altura manometrica de 13 m.c.a. a 50000 l/h con 3 m.c.a., formado por electrobomba sumergible de 2,2 HP, trifasica, con paso de 80 mm, con bridas, interruptor automático de nivel, guardamotor, tubería de impulsión de acero galvanizado de 40 mm, diámetro hasta exterior de arqueta, incluso conexiones eléctricas y a tuberías, montaje y ayudas de albañilería; instalado según CTE. Medida la cantidad ejecutada.

| Código | Ud | Descripción | Rendimiento | Precio | Importe |
|---|---|---|---|---|---|
| ATC00100 | h | CUADRILLA ALBAÑILERÍA, FORMADA POR OFICIAL 1ª Y PEÓN ESP. | 1.5 | 38.75 | 58.13 |
| TO01900 | h | OF. 1ª FONTANERO | 6.5 | 19.85 | 129.03 |
| IF27700 | m | TUBO ACERO GALVANIZADO DIÁM. 3" | 3 | 25.51 | 76.53 |
| IM01100 | u | ELEC. BOMBA FECALES SUMERG. 2,20 HP. 5000-50000 l/h, 13-3 m.c.a. | 1 | 1641.94 | 1641.94 |
| IM05000 | u | INTERRUPTOR AUTOMÁTICO DE NIVEL | 1 | 115.36 | 115.36 |
| WW00300 | u | MATERIAL COMPLEMENTARIO O PZAS. ESPECIALES | 60 | 0.55 | 33.00 |
| WW00400 | u | PEQUEÑO MATERIAL | 30 | 0.3 | 9.00 |
|  |  | Total |  |  | 2062.99 |

##### 08ME Escaleras, rampas y tapices (06/01/2008)

###### 08MEE Escaleras (06/01/2008)

###### 08MER Rampas (06/01/2008)

###### 08MET Tapices (06/01/2008)

###### 08MEW Varios (06/01/2008)

##### 08MW Varios (06/01/2008)

###### 08MWW Varios (06/01/2008)

#### 08N ENERGÍA SOLAR (11/12/2007)

##### 08NA Acumuladores (13/10/2008)

###### 08NAA Acumuladores

**08NAA90001** u ACUMULADOR SOLAR SIN SERPENTÍN DE CAPACIDAD 200 LITROS
Precio: 601.16
Instalación de depósito de agua caliente sanitaria (y/o fría) de capacidad 200 litros, fabricado en acero vitrificado, preparado para la producción de agua caliente sanitaria a través de intercambiador de placas y/o resistencias eléctricas de calentamiento, aislado térmicamente con espuma rígida de poliuretano inyectado en molde; incluso panel de control con termómetro para el A.C.S y p.p de mterial complementario Instalado según CTE e instrucciones del fabricante. Medida la cantidad ejecutada.

| Código | Ud | Descripción | Rendimiento | Precio | Importe |
|---|---|---|---|---|---|
| TO01900 | h | OF. 1ª FONTANERO | 0.2 | 19.85 | 3.97 |
| TP00100 | h | PEÓN ESPECIAL | 0.1 | 18.9 | 1.89 |
| IN00010 | u | ACUMULADOR SOLAR SIN SERPENTÍN DE CAPACIDAD 200 LITROS. | 1 | 595 | 595.00 |
| WW00300 | u | MATERIAL COMPLEMENTARIO O PZAS. ESPECIALES | 0.55 | 0.55 | 0.30 |
|  |  | Total |  |  | 601.16 |

**08NAA90002** u ACUMULADOR SOLAR SIN SERPENTÍN DE CAPACIDAD 500 LITROS
Precio: 1028.7
Instalación de depósito de agua caliente sanitaria (y/o fría) de capacidad 500 litros, fabricado en acero vitrificado, preparado para la producción de agua caliente sanitaria a través de intercambiador de placas y/o resistencias eléctricas de calentamiento, aislado térmicamente con espuma rígida de poliuretano inyectado en molde; incluso panel de control con termómetro para el A.C.S y p.p de mterial complementario Instalado según CTE e instrucciones del fabricante. Medida la cantidad ejecutada.

| Código | Ud | Descripción | Rendimiento | Precio | Importe |
|---|---|---|---|---|---|
| TO01900 | h | OF. 1ª FONTANERO | 0.25 | 19.85 | 4.96 |
| TP00100 | h | PEÓN ESPECIAL | 0.15 | 18.9 | 2.84 |
| IN00020 | u | ACUMULADOR SOLAR SIN SERPENTÍN DE CAPACIDAD 500 LITROS. | 1 | 1020.6 | 1020.60 |
| WW00300 | u | MATERIAL COMPLEMENTARIO O PZAS. ESPECIALES | 0.55 | 0.55 | 0.30 |
|  |  | Total |  |  | 1028.7 |

**08NAA90003** u ACUMULADOR SOLAR SIN SERPENTÍN DE CAPACIDAD 1000 LITROS.
Precio: 1514.47
Instalación de depósito de agua caliente sanitaria (y/o fría) de capacidad 1000 litros, fabricado en acero vitrificado, preparado para la producción de agua caliente sanitaria a través de intercambiador de placas y/o resistencias eléctricas de calentamiento, aislado térmicamente con espuma rígida de poliuretano inyectado en molde; incluso panel de control con termómetro para el A.C.S y p.p de mterial complementario Instalado según CTE e instrucciones del fabricante. Medida la cantidad ejecutada.

| Código | Ud | Descripción | Rendimiento | Precio | Importe |
|---|---|---|---|---|---|
| TO01900 | h | OF. 1ª FONTANERO | 0.5 | 19.85 | 9.93 |
| TP00100 | h | PEÓN ESPECIAL | 0.25 | 18.9 | 4.73 |
| IN00030 | u | ACUMULADOR SOLAR SIN SERPENTÍN DE CAPACIDAD 1000 LITROS. | 1 | 1499.4 | 1499.40 |
| WW00300 | u | MATERIAL COMPLEMENTARIO O PZAS. ESPECIALES | 0.75 | 0.55 | 0.41 |
|  |  | Total |  |  | 1514.47 |

**08NAA90100** u INTERACUMULADOR SOLAR CON SERPENTÍN FIJO DE CAPACIDAD 80 LITROS
Precio: 339.75
Instalación de depósito para producción y acumulación de ACS, en instalación vertical sobre suelo e instalación mural, de 80 litros de capacidad, fabricado en acero vitrificado, aislado térmicamente con espuma rígida de poliuretano inyectado en molde, de 50 mm de espesor y acabado exterior con forro de propileno acolchado desmontable y cubiertas en la parte superior e inferior, diseñado especialmente para instalaciones de energía solar térmica, intercambiador en la parte inferior y cuadro de acoplamiento para resistencia y termostato en parte superior, temperatura máxima del depósito acumulador de A.C.S. es de 90º C, presión máxima del depósito acumulador es de 8 bar; incluso p.p de material complementario, instalado según CTE e instrucciones del fabricante. Medida la cantidad ejecutada.

| Código | Ud | Descripción | Rendimiento | Precio | Importe |
|---|---|---|---|---|---|
| TO01900 | h | OF. 1ª FONTANERO | 0.15 | 19.85 | 2.98 |
| TP00100 | h | PEÓN ESPECIAL | 0.1 | 18.9 | 1.89 |
| IN00100 | u | INTERACUMULADOR SOLAR CON SERPENTÍN FIJO DE CAPACIDAD 80 LITROS | 1 | 334.6 | 334.60 |
| WW00300 | u | MATERIAL COMPLEMENTARIO O PZAS. ESPECIALES | 0.5 | 0.55 | 0.28 |
|  |  | Total |  |  | 339.75 |

**08NAA90101** u INTERACUMULADOR SOLAR CON SERPENTÍN FIJO DE CAPACIDAD 150 LITROS
Precio: 387.93
Instalación de depósito para producción y acumulación de ACS, en instalación vertical sobre suelo e instalación mural, de 150 litros de capacidad, fabricado en acero vitrificado, aislado térmicamente con espuma rígida de poliuretano inyectado en molde, de 50 mm de espesor y acabado exterior con forro de propileno acolchado desmontable y cubiertas en la parte superior e inferior, diseñado especialmente para instalaciones de energía solar térmica, intercambiador en la parte inferior y cuadro de acoplamiento para resistencia y termostato en parte superior, temperatura máxima del depósito acumulador de A.C.S. es de 90º C, presión máxima del depósito acumulador es de 8 bar; incluso p.p de material complementario, instalado según CTE e instrucciones del fabricante. Medida la cantidad ejecutada.

| Código | Ud | Descripción | Rendimiento | Precio | Importe |
|---|---|---|---|---|---|
| TO01900 | h | OF. 1ª FONTANERO | 0.25 | 19.85 | 4.96 |
| TP00100 | h | PEÓN ESPECIAL | 0.1 | 18.9 | 1.89 |
| IN00110 | u | INTERACUMULADOR SOLAR CON SERPENTÍN FIJO DE CAPACIDAD 150 LITROS | 1 | 380.8 | 380.80 |
| WW00300 | u | MATERIAL COMPLEMENTARIO O PZAS. ESPECIALES | 0.5 | 0.55 | 0.28 |
|  |  | Total |  |  | 387.93 |

**08NAA90102** u INTERACUMULADOR SOLAR CON SERPENTÍN FIJO DE CAPACIDAD 300 LITROS
Precio: 755.54
Instalación de depósito para producción y acumulación de ACS, en instalación vertical sobre suelo e instalación mural, de 300 litros de capacidad, fabricado en acero vitrificado, aislado térmicamente con espuma rígida de poliuretano inyectado en molde, de 50 mm de espesor y acabado exterior con forro de propileno acolchado desmontable y cubiertas en la parte superior e inferior, diseñado especialmente para instalaciones de energía solar térmica, intercambiador en la parte inferior y cuadro de acoplamiento para resistencia y termostato en parte superior, temperatura máxima del depósito acumulador de A.C.S. es de 90º C, presión máxima del depósito acumulador es de 8 bar; incluso p.p de material complementario, instalado según CTE e instrucciones del fabricante. Medida la cantidad ejecutada.

| Código | Ud | Descripción | Rendimiento | Precio | Importe |
|---|---|---|---|---|---|
| TO01900 | h | OF. 1ª FONTANERO | 0.5 | 19.85 | 9.93 |
| TP00100 | h | PEÓN ESPECIAL | 0.25 | 18.9 | 4.73 |
| IN00120 | u | INTERACUMULADOR SOLAR CON SERPENTÍN FIJO DE CAPACIDAD 300 LITROS | 1 | 740.6 | 740.60 |
| WW00300 | u | MATERIAL COMPLEMENTARIO O PZAS. ESPECIALES | 0.5 | 0.55 | 0.28 |
|  |  | Total |  |  | 755.54 |

**08NAA90201** u INTERACUMULADOR SOLAR CON DOBLE SERPENTÍN FIJO DE CAPACIDAD 300
Precio: 1102.04
Instalación de depósito para producción y acumulación de ACS, en instalación vertical sobre suelo e instalación mural, de 300 litros de capacidad, fabricado en acero vitrificado, aislado térmicamente con espuma rígida de poliuretano inyectado en molde, de 50 mm de espesor y acabado exterior con forro de propileno acolchado desmontable y cubiertas en la parte superior e inferior, diseñado especialmente para instalaciones de energía solar térmica, intercambiador en la parte inferior y cuadro de acoplamiento para resistencia y termostato en parte superior, temperatura máxima del depósito acumulador de A.C.S. es de 90º C, presión máxima del depósito acumulador es de 10 bar; incluso p.p de material complementario, instalado según CTE e instrucciones del fabricante.Medida la cantidad ejecutada.

| Código | Ud | Descripción | Rendimiento | Precio | Importe |
|---|---|---|---|---|---|
| TO01900 | h | OF. 1ª FONTANERO | 0.5 | 19.85 | 9.93 |
| TP00100 | h | PEÓN ESPECIAL | 0.25 | 18.9 | 4.73 |
| IN00130 | u | INTERACUMULADOR SOLAR CON DOBLE SERPENTÍN FIJO DE CAPACIDAD 300 | 1 | 1087.1 | 1087.10 |
| WW00300 | u | MATERIAL COMPLEMENTARIO O PZAS. ESPECIALES | 0.5 | 0.55 | 0.28 |
|  |  | Total |  |  | 1102.04 |

**08NAA90202** u INTERACUMULADOR SOLAR CON DOBLE SERPENTÍN FIJO DE CAPACIDAD 500
Precio: 1533.24
Instalación de depósito para producción y acumulación de ACS, en instalación vertical sobre suelo e instalación mural, de 500 litros de capacidad, fabricado en acero vitrificado, aislado térmicamente con espuma rígida de poliuretano inyectado en molde, de 50 mm de espesor y acabado exterior con forro de propileno acolchado desmontable y cubiertas en la parte superior e inferior, diseñado especialmente para instalaciones de energía solar térmica, intercambiador en la parte inferior y cuadro de acoplamiento para resistencia y termostato en parte superior, temperatura máxima del depósito acumulador de A.C.S. es de 90º C, presión máxima del depósito acumulador es de 10 bar; incluso p.p de material complementario, instalado según CTE e instrucciones del fabricante.Medida la cantidad ejecutada.

| Código | Ud | Descripción | Rendimiento | Precio | Importe |
|---|---|---|---|---|---|
| TO01900 | h | OF. 1ª FONTANERO | 0.5 | 19.85 | 9.93 |
| TP00100 | h | PEÓN ESPECIAL | 0.25 | 18.9 | 4.73 |
| IN00140 | u | INTERACUMULADOR SOLAR CON DOBLE SERPENTÍN FIJO DE CAPACIDAD 500 | 1 | 1518.3 | 1518.30 |
| WW00300 | u | MATERIAL COMPLEMENTARIO O PZAS. ESPECIALES | 0.5 | 0.55 | 0.28 |
|  |  | Total |  |  | 1533.24 |

**08NAA90203** u INTERACUMULADOR SOLAR CON DOBLE SERPENTÍN FIJO DE CAPACIDAD 1000
Precio: 1961.94
Instalación de depósito para producción y acumulación de ACS, en instalación vertical sobre suelo e instalación mural, de 1000 litros de capacidad, fabricado en acero vitrificado, aislado térmicamente con espuma rígida de poliuretano inyectado en molde, de 50 mm de espesor y acabado exterior con forro de propileno acolchado desmontable y cubiertas en la parte superior e inferior, diseñado especialmente para instalaciones de energía solar térmica, intercambiador en la parte inferior y cuadro de acoplamiento para resistencia y termostato en parte superior, temperatura máxima del depósito acumulador de A.C.S. es de 90º C, presión máxima del depósito acumulador es de 10 bar; incluso p.p de material complementario, instalado según CTE e instrucciones del fabricante.Medida la cantidad ejecutada.

| Código | Ud | Descripción | Rendimiento | Precio | Importe |
|---|---|---|---|---|---|
| TO01900 | h | OF. 1ª FONTANERO | 0.75 | 19.85 | 14.89 |
| TP00100 | h | PEÓN ESPECIAL | 0.3 | 18.9 | 5.67 |
| IN00150 | u | INTERACUMULADOR SOLAR CON DOBLE SERPENTÍN FIJO DE CAPACIDAD 1000 | 1 | 1941.1 | 1941.10 |
| WW00300 | u | MATERIAL COMPLEMENTARIO O PZAS. ESPECIALES | 0.5 | 0.55 | 0.28 |
|  |  | Total |  |  | 1961.94 |

**08NAA90301** u INTERACUMULADOR SOLAR CON SERPENTÍN DESMONTABLE DE CAPACIDAD 300
Precio: 992.14
Instalación de depósito para producción y acumulación de ACS, en instalación vertical sobre suelo e instalación mural, de 300 litros de capacidad, fabricado en acero vitrificado, aislado térmicamente con espuma rígida de poliuretano inyectado en molde, de 50 mm de espesor y acabado exterior con forro de propileno acolchado desmontable y cubiertas en la parte superior e inferior, diseñado especialmente para instalaciones de energía solar térmica, intercambiador en la parte inferior extraíble y cuadro de acoplamiento para resistencia y termostato en parte superior, temperatura máxima del depósito acumulador de A.C.S. es de 80º C, presión máxima del depósito acumulador es de 8 bar; incluso p.p de material complementario, instalado según CTE e instrucciones del fabricante. Medida la cantidad ejecutada.

| Código | Ud | Descripción | Rendimiento | Precio | Importe |
|---|---|---|---|---|---|
| TO01900 | h | OF. 1ª FONTANERO | 0.5 | 19.85 | 9.93 |
| TP00100 | h | PEÓN ESPECIAL | 0.25 | 18.9 | 4.73 |
| IN00160 | u | INTERACUMULADOR SOLAR CON SERPENTÍN DESMONTABLE DE CAPACIDAD 300 | 1 | 977.2 | 977.20 |
| WW00300 | u | MATERIAL COMPLEMENTARIO O PZAS. ESPECIALES | 0.5 | 0.55 | 0.28 |
|  |  | Total |  |  | 992.14 |

**08NAA90302** u INTERACUMULADOR SOLAR CON SERPENTÍN DESMONTABLE DE CAPACIDAD 500
Precio: 1216.14
Instalación de depósito para producción y acumulación de ACS, en instalación vertical sobre suelo e instalación mural, de 500 litros de capacidad, fabricado en acero vitrificado, aislado térmicamente con espuma rígida de poliuretano inyectado en molde, de 50 mm de espesor y acabado exterior con forro de propileno acolchado desmontable y cubiertas en la parte superior e inferior, diseñado especialmente para instalaciones de energía solar térmica, intercambiador en la parte inferior extraíble y cuadro de acoplamiento para resistencia y termostato en parte superior, temperatura máxima del depósito acumulador de A.C.S. es de 80º C, presión máxima del depósito acumulador es de 8 bar; incluso p.p de material complementario, instalado según CTE e instrucciones del fabricante. Medida la cantidad ejecutada.

| Código | Ud | Descripción | Rendimiento | Precio | Importe |
|---|---|---|---|---|---|
| TO01900 | h | OF. 1ª FONTANERO | 0.5 | 19.85 | 9.93 |
| TP00100 | h | PEÓN ESPECIAL | 0.25 | 18.9 | 4.73 |
| IN00165 | u | INTERACUMULADOR SOLAR CON SERPENTÍN DESMONTABLE DE CAPACIDAD 500 | 1 | 1201.2 | 1201.20 |
| WW00300 | u | MATERIAL COMPLEMENTARIO O PZAS. ESPECIALES | 0.5 | 0.55 | 0.28 |
|  |  | Total |  |  | 1216.14 |

**08NAA90303** u INTERACUMULADOR SOLAR CON SERPENTÍN DESMONTABLE DE CAPACIDAD 100
Precio: 1795.34
Instalación de depósito para producción y acumulación de ACS, en instalación vertical sobre suelo e instalación mural, de 1000 litros de capacidad, fabricado en acero vitrificado, aislado térmicamente con espuma rígida de poliuretano inyectado en molde, de 50 mm de espesor y acabado exterior con forro de propileno acolchado desmontable y cubiertas en la parte superior e inferior, diseñado especialmente para instalaciones de energía solar térmica, intercambiador en la parte inferior extraíble y cuadro de acoplamiento para resistencia y termostato en parte superior, temperatura máxima del depósito acumulador de A.C.S. es de 80º C, presión máxima del depósito acumulador es de 8 bar; incluso p.p de material complementario, instalado según CTE e instrucciones del fabricante. Medida la cantidad ejecutada.

| Código | Ud | Descripción | Rendimiento | Precio | Importe |
|---|---|---|---|---|---|
| TO01900 | h | OF. 1ª FONTANERO | 0.75 | 19.85 | 14.89 |
| TP00100 | h | PEÓN ESPECIAL | 0.3 | 18.9 | 5.67 |
| IN00170 | u | INTERACUMULADOR SOLAR CON SERPENTÍN DESMONTABLE DE CAPACIDAD 100 | 1 | 1774.5 | 1774.50 |
| WW00300 | u | MATERIAL COMPLEMENTARIO O PZAS. ESPECIALES | 0.5 | 0.55 | 0.28 |
|  |  | Total |  |  | 1795.34 |

**08NAA90401** u INTERACUMULADOR SOLAR DE INERCIA DE CAPACIDAD 150 LITROS
Precio: 485.23
Instalación de depósito para producción y acumulación de ACS, de doble envolvente, en instalación vertical sobre suelo e instalación mural, de 150 litros de capacidad. Con tratamiento de esmaltado orgánico, poliuretano rígido de 40 mm de espesor, exterior de skai color blanco, diseñado especialmente para instalaciones de energía solar térmica, cuadro de acoplamiento para resistencia y termostato en parte superior, temperatura máxima del depósito acumulador de A.C.S. es de 60 ºC. Presión máxima del depósito acumulador es de 6 bar; incluso p.p de material complementario, instalado según CTE e instrucciones del fabricante. Medida la cantidad ejecutada.

| Código | Ud | Descripción | Rendimiento | Precio | Importe |
|---|---|---|---|---|---|
| TO01900 | h | OF. 1ª FONTANERO | 0.25 | 19.85 | 4.96 |
| TP00100 | h | PEÓN ESPECIAL | 0.1 | 18.9 | 1.89 |
| IN00200 | u | INTERACUMULADOR SOLAR DE INERCIA DE CAPACIDAD 150 LITROS | 1 | 478.1 | 478.10 |
| WW00300 | u | MATERIAL COMPLEMENTARIO O PZAS. ESPECIALES | 0.5 | 0.55 | 0.28 |
|  |  | Total |  |  | 485.23 |

**08NAA90402** u INTERACUMULADOR SOLAR DE INERCIA DE CAPACIDAD 300 LITROS
Precio: 680.64
Instalación de depósito para producción y acumulación de ACS, de doble envolvente, en instalación vertical sobre suelo e instalación mural, de 300 litros de capacidad. Con tratamiento de esmaltado orgánico, poliuretano rígido de 40 mm de espesor, exterior de skai color blanco, diseñado especialmente para instalaciones de energía solar térmica, cuadro de acoplamiento para resistencia y termostato en parte superior, temperatura máxima del depósito acumulador de A.C.S. es de 60 ºC. Presión máxima del depósito acumulador es de 6 bar. Incluso p.p de material complementario, instalado según CTE e instrucciones del fabricante. Medida la cantidad ejecutada.

| Código | Ud | Descripción | Rendimiento | Precio | Importe |
|---|---|---|---|---|---|
| TO01900 | h | OF. 1ª FONTANERO | 0.5 | 19.85 | 9.93 |
| TP00100 | h | PEÓN ESPECIAL | 0.25 | 18.9 | 4.73 |
| IN00210 | u | INTERACUMULADOR SOLAR DE INERCIA DE CAPACIDAD 300 LITROS | 1 | 665.7 | 665.70 |
| WW00300 | u | MATERIAL COMPLEMENTARIO O PZAS. ESPECIALES | 0.5 | 0.55 | 0.28 |
|  |  | Total |  |  | 680.64 |

**08NAA90501** u INTERACUMULADOR SOLAR TIPO COMBI DE CAPACIDAD 600 LITROS
Precio: 1480.34
Instalación de depósito para producción y acumulación de ACS, de doble envolvente y serpentín, en instalación vertical sobre suelo e instalación mural provisto de pies de nivelación, de 600 litros de capacidad total y 215 litros la capacidad para ACS, fabricado en acero el depósito externo, y en acero inoxidable el interior, aislado térmicamente el conjunto con espuma rígida de poliuretano. Cuenta con termómetro para el ACS y panel de control, temperatura máxima del depósito acumulador de ACS es de 90º C, presión máxima del depósito acumulador es de 8 bar. Incluso p.p de material complementario, instalado según CTE e instrucciones del fabricante. Medida la cantidad ejecutada.

| Código | Ud | Descripción | Rendimiento | Precio | Importe |
|---|---|---|---|---|---|
| TO01900 | h | OF. 1ª FONTANERO | 0.75 | 19.85 | 14.89 |
| TP00100 | h | PEÓN ESPECIAL | 0.3 | 18.9 | 5.67 |
| IN00220 | u | INTERACUMULADOR SOLAR TIPO COMBI DE CAPACIDAD 600 LITROS | 1 | 1459.5 | 1459.50 |
| WW00300 | u | MATERIAL COMPLEMENTARIO O PZAS. ESPECIALES | 0.5 | 0.55 | 0.28 |
|  |  | Total |  |  | 1480.34 |

**08NAA90502** u INTERACUMULADOR SOLAR TIPO COMBI DE CAPACIDAD 700 LITROS
Precio: 2386.84
Instalación de depósito para producción y acumulación de ACS, de doble envolvente y serpentín, en instalación vertical sobre suelo e instalación mural provisto de pies de nivelación, de 700 litros de capacidad total y 200 litros la capacidad para ACS, fabricado en acero el depósito externo, y en acero inoxidable el interior, aislado térmicamente el conjunto con espuma rígida de poliuretano. Cuenta con termómetro para el ACS y panel de control, temperatura máxima del depósito acumulador de ACS es de 90º C, presión máxima del depósito acumulador es de 8 bar. Incluso p.p de material complementario, instalado según CTE e instrucciones del fabricante. Medida la cantidad ejecutada.

| Código | Ud | Descripción | Rendimiento | Precio | Importe |
|---|---|---|---|---|---|
| TO01900 | h | OF. 1ª FONTANERO | 0.75 | 19.85 | 14.89 |
| TP00100 | h | PEÓN ESPECIAL | 0.3 | 18.9 | 5.67 |
| IN00230 | u | INTERACUMULADOR SOLAR TIPO COMBI DE CAPACIDAD 700 LITROS | 1 | 2366 | 2366.00 |
| WW00300 | u | MATERIAL COMPLEMENTARIO O PZAS. ESPECIALES | 0.5 | 0.55 | 0.28 |
|  |  | Total |  |  | 2386.84 |

**08NAA90503** u INTERACUMULADOR SOLAR TIPO COMBI DE CAPACIDAD 970 LITROS
Precio: 2601.04
Instalación de depósito para producción y acumulación de ACS, de doble envolvente y serpentín, en instalación vertical sobre suelo e instalación mural provisto de pies de nivelación, de 970 litros de capacidad total y 250 litros la capacidad para ACS, fabricado en acero el depósito externo, y en acero inoxidable el interior, aislado térmicamente el conjunto con espuma rígida de poliuretano. Cuenta con termómetro para el ACS y panel de control, temperatura máxima del depósito acumulador de ACS es de 90º C, presión máxima del depósito acumulador es de 8 bar. Incluso p.p de material complementario, instalado según CTE e instrucciones del fabricante. Medida la cantidad ejecutada.

| Código | Ud | Descripción | Rendimiento | Precio | Importe |
|---|---|---|---|---|---|
| TO01900 | h | OF. 1ª FONTANERO | 0.75 | 19.85 | 14.89 |
| TP00100 | h | PEÓN ESPECIAL | 0.3 | 18.9 | 5.67 |
| IN00240 | u | INTERACUMULADOR SOLAR TIPO COMBI DE CAPACIDAD 970 LITROS | 1 | 2580.2 | 2580.20 |
| WW00300 | u | MATERIAL COMPLEMENTARIO O PZAS. ESPECIALES | 0.5 | 0.55 | 0.28 |
|  |  | Total |  |  | 2601.04 |

###### 08NAW Varios (13/10/2008)

##### 08NB Bancadas (13/10/2008)

###### 08NBB Bancadas (13/10/2008)

###### 08NBW Varios (13/10/2008)

##### 08NC Contadores (11/12/2007)

###### 08NCC Contadores

**08NCC90001** u CONTADOR DE CALOR ELECTRÓNICO 3/4"-1/2" CON MICROPROCESADOR (mano de obra)
Precio: 583.71
Contadorde calor electrónico para ACS, para conexiones 3/4" 1/2", con una presión máxima de trabajo de 16 bar, formado por unidad contadora de caudal y unidad electrónica de cálculo con sensor de temperatura de retorno, incluso juego de racores, p.p. de material complementario; instalado según CTE e instrucciones del fabricante. Medida la cantidad ejecutada..

| Código | Ud | Descripción | Rendimiento | Precio | Importe |
|---|---|---|---|---|---|
| TO01900 | h | OF. 1ª FONTANERO | 0.8 | 19.85 | 15.88 |
| TP00100 | h | PEÓN ESPECIAL | 0.2 | 18.9 | 3.78 |
| IN00701 | u | CONTADOR DE CALOR ELECTRÓNICO 3/4"-1/2" MICRO | 1 | 563.5 | 563.50 |
| WW00300 | u | MATERIAL COMPLEMENTARIO O PZAS. ESPECIALES | 1 | 0.55 | 0.55 |
|  |  | Total |  |  | 583.71 |

**08NCC90002** u CONTADOR DE CALOR ELECTRÓNICO 1"-3/4" CON MICROPROCESADOR (mano de obra)
Precio: 644.6
Contadorde calor electrónico para ACS, para conexiones 1" 3/4", con una presión máxima de trabajo de 16 bar, formado por unidad contadora de caudal y unidad electrónica de cálculo con sensor de temperatura de retorno, incluso juego de racores, p.p. de material complementario; instalado según CTE e instrucciones del fabricante. Medida la cantidad ejecutada..

| Código | Ud | Descripción | Rendimiento | Precio | Importe |
|---|---|---|---|---|---|
| TO01900 | h | OF. 1ª FONTANERO | 0.8 | 19.85 | 15.88 |
| TP00100 | h | PEÓN ESPECIAL | 0.2 | 18.9 | 3.78 |
| IN00702 | u | CONTADOR DE CALOR ELECTRÓNICO 1"-3/4" MICRO | 1 | 624.39 | 624.39 |
| WW00300 | u | MATERIAL COMPLEMENTARIO O PZAS. ESPECIALES | 1 | 0.55 | 0.55 |
|  |  | Total |  |  | 644.6 |

###### 08NCW Varios (11/12/2007)

##### 08ND Sistemas de distribución (13/10/2008)

###### 08NDD Sistemas de distribución

**08NDD90001** u BOMBA CIRCULADORA EN SIST. SOLARES, 5 BARS, 110 ºC
Precio: 197.25
Instalación de bomba circuladora para energía solar, con cuerpo de bomba realizado en fundición tratado por cataforesis, componentes resistentes al glicol e impulsor resistente a la corrosión, presión máxima de trabajo 5 bars. Tensión 230/50 Hz, rango de temperatura de líquido entre 2 a 110º C.Ejecutado según CTE. Medida la cantidad ejecutada.

| Código | Ud | Descripción | Rendimiento | Precio | Importe |
|---|---|---|---|---|---|
| TO01900 | h | OF. 1ª FONTANERO | 0.2 | 19.85 | 3.97 |
| IN00310 | u | BOMBA CIRCULADORA EN SIST. SOLARES, 5 BARS, 110 ºC | 1 | 193 | 193.00 |
| WW00300 | u | MATERIAL COMPLEMENTARIO O PZAS. ESPECIALES | 0.5 | 0.55 | 0.28 |
|  |  | Total |  |  | 197.25 |

**08NDD90002** u BOMBA CIRCULADORA EN SIST. SOLARES, 10 BARS, 110 ºc
Precio: 406.25
Instalación de bomba circuladora para energía solar, con cuerpo de bomba realizado en fundición tratado por cataforesis, componentes resistentes al glicol e impulsor resistente a la corrosión, presión máxima de trabajo 10 bars, tensión 230/50 Hz, rango de temperatura de líquido entre 2 a 110º C. Ejecutado según CTE. Medida la cantidad ejecutada.

| Código | Ud | Descripción | Rendimiento | Precio | Importe |
|---|---|---|---|---|---|
| TO01900 | h | OF. 1ª FONTANERO | 0.2 | 19.85 | 3.97 |
| IN00320 | u | BOMBA CIRCULADORA EN SIST. SOLARES, 10 BARS, 110 ºC | 1 | 402 | 402.00 |
| WW00300 | u | MATERIAL COMPLEMENTARIO O PZAS. ESPECIALES | 0.5 | 0.55 | 0.28 |
|  |  | Total |  |  | 406.25 |

**08NDD90010** u BOMBA ACELERADORA SIST. SOLARES, 4,8 BARS, 110 ºC
Precio: 109.95
Instalación de bomba aceleradora para sistemas de energía solar, con cuerpo de bomba realizado en fundición, con protección IP-44 y carcasa de la bomba con recubrimiento en cataforesis, presión máxima de trabajo 4,8 bars, tensión 230V/50 Hz, rango de temperatura de líquido entre -10 a 110 ºC. Ejecutado según CTE. Medida la cantidad ejecutada.

| Código | Ud | Descripción | Rendimiento | Precio | Importe |
|---|---|---|---|---|---|
| TO01900 | h | OF. 1ª FONTANERO | 0.2 | 19.85 | 3.97 |
| IN00330 | u | BOMBA ACELERADORA EN SIST. SOLARES, 4,8 BARS, 110 ºC | 1 | 105.7 | 105.70 |
| WW00300 | u | MATERIAL COMPLEMENTARIO O PZAS. ESPECIALES | 0.5 | 0.55 | 0.28 |
|  |  | Total |  |  | 109.95 |

**08NDD90011** u BOMBA ACELERADORA SIST. SOLARES, 9,2 BARS, 110 ºC
Precio: 163.25
Instalación de bomba aceleradora para sistemas de energía solar, con cuerpo de bomba realizado en fundición, con protección IP-44 y carcasa de la bomba con recubrimiento en cataforesis, presión máxima de trabajo 9,2 bars, tensión 230V/50 Hz, rango de temperatura de líquido entre -10 a 110 ºC. Ejecutado según CTE. Medida la cantidad ejecutada.

| Código | Ud | Descripción | Rendimiento | Precio | Importe |
|---|---|---|---|---|---|
| TO01900 | h | OF. 1ª FONTANERO | 0.2 | 19.85 | 3.97 |
| IN00340 | u | BOMBA ACELERADORA EN SIST. SOLARES, 9,2 BARS, 110 ºC | 1 | 159 | 159.00 |
| WW00300 | u | MATERIAL COMPLEMENTARIO O PZAS. ESPECIALES | 0.5 | 0.55 | 0.28 |
|  |  | Total |  |  | 163.25 |

**08NDD90101** u ESTACIÓN SOLAR 1 SECCIÓN 1,5 l /6 min
Precio: 388.6
Estación solar para sistemas de energía solar, formado por llave esférica de cierre y de llenado, bomba de circulación con una presión máxima de trabajo 5 bars y tensión 230/50 Hz, rango de temperatura de líquido entre 2 a 110º C, válvula de compensación, conexiones al depósito de expansión y termómetro, incluso p.p. de material complementario. Ejecutado según CTE. Medida la cantidad ejecutada.

| Código | Ud | Descripción | Rendimiento | Precio | Importe |
|---|---|---|---|---|---|
| TO01900 | h | OF. 1ª FONTANERO | 0.9 | 19.85 | 17.87 |
| IN00800 | u | ESTACIÓN SOLAR 1 SECCIÓN 1,5l /6 min | 1 | 370.18 | 370.18 |
| WW00300 | u | MATERIAL COMPLEMENTARIO O PZAS. ESPECIALES | 1 | 0.55 | 0.55 |
|  |  | Total |  |  | 388.6 |

**08NDD90102** u ESTACIÓN SOLAR 2 SECCIONES 1,5 l /6 min
Precio: 494.36
Estación solar para sistemas de energía solar, formado por llave esférica de cierre y de llenado, bomba de circulación con una presión máxima de trabajo 5 bars y tensión 230/50 Hz, rango de temperatura de líquido entre 2 a 110º C, válvula de compensación, conexiones al depósito de expansión y termómetro, incluso p.p. de material complementario. Ejecutado según CTE. Medida la cantidad ejecutada.

| Código | Ud | Descripción | Rendimiento | Precio | Importe |
|---|---|---|---|---|---|
| TO01900 | h | OF. 1ª FONTANERO | 0.9 | 19.85 | 17.87 |
| IN00850 | u | ESTACIÓN SOLAR 2 SECCIÓN 1,5l /6 min | 1 | 475.94 | 475.94 |
| WW00300 | u | MATERIAL COMPLEMENTARIO O PZAS. ESPECIALES | 1 | 0.55 | 0.55 |
|  |  | Total |  |  | 494.36 |

**08NDD90110** u ESTACIÓN SOLAR 2 SECCIONES 1,5 l /6 min CENTRALITA
Precio: 772.76
Estación solar para sistemas de energía solar, formado por llave esférica de cierre y de llenado, bomba de circulación con una presión máxima de trabajo 5 bars y tensión 230/50 Hz, rango de temperatura de líquido entre 2 a 110º C, válvula de compensación, y centralita solar de regulación con display LCD para visualización de la temperatura de captadores y acumulado, incluso conexiones al depósito de expansión y termómetro y p.p. de material complementario. Ejecutado según CTE. Medida la cantidad ejecutada.

| Código | Ud | Descripción | Rendimiento | Precio | Importe |
|---|---|---|---|---|---|
| TO01900 | h | OF. 1ª FONTANERO | 0.9 | 19.85 | 17.87 |
| IN00860 | u | ESTACIÓN SOLAR 2 SECCIÓN 1,5l /6 min centralita | 1 | 754.34 | 754.34 |
| WW00300 | u | MATERIAL COMPLEMENTARIO O PZAS. ESPECIALES | 1 | 0.55 | 0.55 |
|  |  | Total |  |  | 772.76 |

**08NDD90120** u ESTACIÓN SOLAR 2 SECCIONES 1,5 l /6 min INTERCAMB. 20 PLACAS
Precio: 2032.42
Estación solar para sistemas de energía solar, formado por llave esférica de cierre y de llenado, bomba de circulación con una presión máxima de trabajo 5 bars y tensión 230/50 Hz, rango de temperatura de líquido entre 2 a 110º C, válvula de compensación, y intercambiador de placas de acero inoxidable desmontable, de 20 placas y potencia 22,8 KW, incluso conexiones al depósito de expansión y termómetro y p.p. de material complementario. Ejecutado según CTE. Medida la cantidad ejecutada.

| Código | Ud | Descripción | Rendimiento | Precio | Importe |
|---|---|---|---|---|---|
| TO01900 | h | OF. 1ª FONTANERO | 0.9 | 19.85 | 17.87 |
| IN00870 | u | ESTACIÓN SOLAR 2 SECCIÓN 1,5l /6 min INTER. 20 PLACAS | 1 | 2014 | 2014.00 |
| WW00300 | u | MATERIAL COMPLEMENTARIO O PZAS. ESPECIALES | 1 | 0.55 | 0.55 |
|  |  | Total |  |  | 2032.42 |

**08NDD90121** u ESTACIÓN SOLAR 2 SECCIONES 1,5 l /6 min INTERCAMB. 30 PLACAS
Precio: 2125.37
Estación solar para sistemas de energía solar, formado por llave esférica de cierre y de llenado, bomba de circulación con una presión máxima de trabajo 5 bars y tensión 230/50 Hz, rango de temperatura de líquido entre 2 a 110º C, válvula de compensación, y intercambiador de placas de acero inoxidable desmontable, 30 placas y potencia 37 kW, incluso conexiones al depósito de expansión y termómetro y p.p. de material complementario. Ejecutado según CTE. Medida la cantidad ejecutada.

| Código | Ud | Descripción | Rendimiento | Precio | Importe |
|---|---|---|---|---|---|
| TO01900 | h | OF. 1ª FONTANERO | 0.9 | 19.85 | 17.87 |
| IN00871 | u | ESTACIÓN SOLAR 2 SECCIÓN 1,5l /6 min INTER. 30 PLACAS | 1 | 2106.95 | 2106.95 |
| WW00300 | u | MATERIAL COMPLEMENTARIO O PZAS. ESPECIALES | 1 | 0.55 | 0.55 |
|  |  | Total |  |  | 2125.37 |

**08NDD90122** u ESTACIÓN SOLAR 2 SECCIONES 1,5 l /6 min INTERCAMB. 40 PLACAS
Precio: 2320.62
Estación solar para sistemas de energía solar, formado por llave esférica de cierre y de llenado, bomba de circulación con una presión máxima de trabajo 5 bars y tensión 230/50 Hz, rango de temperatura de líquido entre 2 a 110º C, válvula de compensación, y intercambiador de placas de acero inoxidable desmontable, de 40 placas y potencia 44 kW, incluso conexiones al depósito de expansión y termómetro y p.p. de material complementario. Ejecutado según CTE. Medida la cantidad ejecutada.

| Código | Ud | Descripción | Rendimiento | Precio | Importe |
|---|---|---|---|---|---|
| TO01900 | h | OF. 1ª FONTANERO | 0.9 | 19.85 | 17.87 |
| IN00872 | u | ESTACIÓN SOLAR 2 SECCIÓN 1,5l /6 min INTER. 40 PLACAS | 1 | 2302.2 | 2302.20 |
| WW00300 | u | MATERIAL COMPLEMENTARIO O PZAS. ESPECIALES | 1 | 0.55 | 0.55 |
|  |  | Total |  |  | 2320.62 |

###### 08NDW Varios (13/10/2008)

##### 08NE Estructuras portantes (13/10/2008)

###### 08NEE Estructuras portantes

**08NEE90001** u ESTRUCTURA PLANA UN COLECTOR
Precio: 300.42
Estructura para superfície plana con capacidad para un colector, montada mediante uniones atornilladas, adaptable a varias inclinaciones, atornillada a soporte, incluso p.p de ayudas de albañilería y pequeño materia; instalado según CTE e instrucciones del fabricante. Medida la cantidad ejecutada.

| Código | Ud | Descripción | Rendimiento | Precio | Importe |
|---|---|---|---|---|---|
| TO00900 | h | OF. 1ª MONTADOR | 0.6 | 19.85 | 11.91 |
| TP00100 | h | PEÓN ESPECIAL | 0.4 | 18.9 | 7.56 |
| RT04001 | u | ENTRAMADO METÁLICO SOPORTE HOR .1 COL | 1 | 280.65 | 280.65 |
| WW00400 | u | PEQUEÑO MATERIAL | 1 | 0.3 | 0.30 |
|  |  | Total |  |  | 300.42 |

**08NEE90002** u ESTRUCTURA PLANA DOS COLECTORES
Precio: 577.71
Estructura para superfície plana con capacidad para dos colectores, montada mediante uniones atornilladas, adaptable a varias inclinaciones, atornillada a soporte, incluso p.p de ayudas de albañilería y pequeño materia; instalado según CTE e instrucciones del fabricante. Medida la cantidad ejecutada.

| Código | Ud | Descripción | Rendimiento | Precio | Importe |
|---|---|---|---|---|---|
| TO00900 | h | OF. 1ª MONTADOR | 1 | 19.85 | 19.85 |
| TP00100 | h | PEÓN ESPECIAL | 0.7 | 18.9 | 13.23 |
| RT04002 | u | ENTRAMADO METÁLICO SOPORTE HOR . 2 COL | 1 | 544.33 | 544.33 |
| WW00400 | u | PEQUEÑO MATERIAL | 1 | 0.3 | 0.30 |
|  |  | Total |  |  | 577.71 |

**08NEE90003** u ESTRUCTURA PLANA TRES COLECTORES
Precio: 832.08
Estructura para superfície plana con capacidad para tres colectores, montada mediante uniones atornilladas, adaptable a varias inclinaciones, atornillada a soporte, incluso p.p de ayudas de albañilería y pequeño materia; instalado según CTE e instrucciones del fabricante. Medida la cantidad ejecutada.

| Código | Ud | Descripción | Rendimiento | Precio | Importe |
|---|---|---|---|---|---|
| TO00900 | h | OF. 1ª MONTADOR | 1.4 | 19.85 | 27.79 |
| TP00100 | h | PEÓN ESPECIAL | 1 | 18.9 | 18.90 |
| RT04003 | u | ENTRAMADO METÁLICO SOPORTE HOR . 3 COL | 1 | 785.09 | 785.09 |
| WW00400 | u | PEQUEÑO MATERIAL | 1 | 0.3 | 0.30 |
|  |  | Total |  |  | 832.08 |

**08NEE90004** u ESTRUCTURA PLANA CUATRO COLECTORES
Precio: 1162.63
Estructura para superfície plana con capacidad para cuatro colectores, montada mediante uniones atornilladas, adaptable a varias inclinaciones, atornillada a soporte, incluso p.p de ayudas de albañilería y pequeño materia; instalado según CTE e instrucciones del fabricante. Medida la cantidad ejecutada.

| Código | Ud | Descripción | Rendimiento | Precio | Importe |
|---|---|---|---|---|---|
| TO00900 | h | OF. 1ª MONTADOR | 1.8 | 19.85 | 35.73 |
| TP00100 | h | PEÓN ESPECIAL | 1.3 | 18.9 | 24.57 |
| RT04004 | u | ENTRAMADO METÁLICO SOPORTE HOR . 3 COL | 1 | 1102.03 | 1102.03 |
| WW00400 | u | PEQUEÑO MATERIAL | 1 | 0.3 | 0.30 |
|  |  | Total |  |  | 1162.63 |

**08NEE90005** u ESTRUCTURA PLANA CINCO COLECTORES MONT. HORIZONTAL
Precio: 597.6
Estructura para superfície plana con capacidad para cinco colectores, montaje horizontal, montada mediante uniones atornilladas, adaptable a varias inclinaciones, atornillada a soporte, incluso p.p de ayudas de albañilería y pequeño materia; instalado según CTE e instrucciones del fabricante. Medida la cantidad ejecutada.

| Código | Ud | Descripción | Rendimiento | Precio | Importe |
|---|---|---|---|---|---|
| TO00900 | h | OF. 1ª MONTADOR | 1.8 | 19.85 | 35.73 |
| TP00100 | h | PEÓN ESPECIAL | 1.3 | 18.9 | 24.57 |
| RT04005 | u | ENTRAMADO METÁLICO SOPORTE HOR . 5 COL | 1 | 537 | 537.00 |
| WW00400 | u | PEQUEÑO MATERIAL | 1 | 0.3 | 0.30 |
|  |  | Total |  |  | 597.6 |

**08NEE90006** u ESTRUCTURA PLANA SEIS COLECTORES MONT. HORIZONTAL
Precio: 718.6
Estructura para superfície plana con capacidad para seis colectores, montaje horizontal, montada mediante uniones atornilladas, adaptable a varias inclinaciones, atornillada a soporte, incluso p.p de ayudas de albañilería y pequeño materia; instalado según CTE e instrucciones del fabricante. Medida la cantidad ejecutada.

| Código | Ud | Descripción | Rendimiento | Precio | Importe |
|---|---|---|---|---|---|
| TO00900 | h | OF. 1ª MONTADOR | 1.8 | 19.85 | 35.73 |
| TP00100 | h | PEÓN ESPECIAL | 1.3 | 18.9 | 24.57 |
| RT04006 | u | ENTRAMADO METÁLICO SOPORTE HOR . 6 COL | 1 | 658 | 658.00 |
| WW00400 | u | PEQUEÑO MATERIAL | 1 | 0.3 | 0.30 |
|  |  | Total |  |  | 718.6 |

**08NEE90011** u ESTRUCTURA INCLINADA UN COLECTOR
Precio: 214.24
Estructura para superfície inclinada con capacidad para un colector, montada mediante uniones atornilladas, adaptable a varias inclinaciones, atornillada a soporte, incluso p.p de ayudas de albañilería y pequeño materia; instalado según CTE e instrucciones del fabricante. Medida la cantidad ejecutada.

| Código | Ud | Descripción | Rendimiento | Precio | Importe |
|---|---|---|---|---|---|
| TO00900 | h | OF. 1ª MONTADOR | 1.2 | 19.85 | 23.82 |
| TP00100 | h | PEÓN ESPECIAL | 0.8 | 18.9 | 15.12 |
| RT04011 | u | ENTRAMADO METÁLICO SOPORTE INCL.1 COL | 1 | 175 | 175.00 |
| WW00400 | u | PEQUEÑO MATERIAL | 1 | 0.3 | 0.30 |
|  |  | Total |  |  | 214.24 |

**08NEE90012** u ESTRUCTURA INCLINADA DOS COLECTORES
Precio: 406.66
Estructura para superfície inclinada con capacidad para dos colectores, montada mediante uniones atornilladas, adaptable a varias inclinaciones, atornillada a soporte, incluso p.p de ayudas de albañilería y pequeño materia; instalado según CTE e instrucciones del fabricante. Medida la cantidad ejecutada.

| Código | Ud | Descripción | Rendimiento | Precio | Importe |
|---|---|---|---|---|---|
| TO00900 | h | OF. 1ª MONTADOR | 2 | 19.85 | 39.70 |
| TP00100 | h | PEÓN ESPECIAL | 1.4 | 18.9 | 26.46 |
| RT04012 | u | ENTRAMADO METÁLICO SOPORTE INCL. 2 COL | 1 | 340.2 | 340.20 |
| WW00400 | u | PEQUEÑO MATERIAL | 1 | 0.3 | 0.30 |
|  |  | Total |  |  | 406.66 |

**08NEE90013** u ESTRUCTURA INCLINADA TRES COLECTORES
Precio: 584.38
Estructura para superfície inclinada con capacidad para tres colectores, montada mediante uniones atornilladas, adaptable a varias inclinaciones, atornillada a soporte, incluso p.p de ayudas de albañilería y pequeño materia; instalado según CTE e instrucciones del fabricante. Medida la cantidad ejecutada.

| Código | Ud | Descripción | Rendimiento | Precio | Importe |
|---|---|---|---|---|---|
| TO00900 | h | OF. 1ª MONTADOR | 2.8 | 19.85 | 55.58 |
| TP00100 | h | PEÓN ESPECIAL | 2 | 18.9 | 37.80 |
| RT04013 | u | ENTRAMADO METÁLICO SOPORTE INCL . 3 COL | 1 | 490.7 | 490.70 |
| WW00400 | u | PEQUEÑO MATERIAL | 1 | 0.3 | 0.30 |
|  |  | Total |  |  | 584.38 |

**08NEE90014** u ESTRUCTURA INCLINADA CUATRO COLECTORES
Precio: 809.67
Estructura para superfície inclinada con capacidad para cuatro colectores, montada mediante uniones atornilladas, adaptable a varias inclinaciones, atornillada a soporte, incluso p.p de ayudas de albañilería y pequeño materia; instalado según CTE e instrucciones del fabricante. Medida la cantidad ejecutada.

| Código | Ud | Descripción | Rendimiento | Precio | Importe |
|---|---|---|---|---|---|
| TO00900 | h | OF. 1ª MONTADOR | 3.6 | 19.85 | 71.46 |
| TP00100 | h | PEÓN ESPECIAL | 2.6 | 18.9 | 49.14 |
| RT04014 | u | ENTRAMADO METÁLICO SOPORTE INCL. 3 COL | 1 | 688.77 | 688.77 |
| WW00400 | u | PEQUEÑO MATERIAL | 1 | 0.3 | 0.30 |
|  |  | Total |  |  | 809.67 |

**08NEE90015** u ESTRUCTURA INCLINADA CINCO COLECTORES MONT. HORIZONTAL
Precio: 921.9
Estructura para superfície inclinada con capacidad para cinco colectores, montaje horizontal, montada mediante uniones atornilladas, adaptable a varias inclinaciones, atornillada a soporte, incluso p.p de ayudas de albañilería y pequeño materia; instalado según CTE e instrucciones del fabricante. Medida la cantidad ejecutada.

| Código | Ud | Descripción | Rendimiento | Precio | Importe |
|---|---|---|---|---|---|
| TO00900 | h | OF. 1ª MONTADOR | 3.6 | 19.85 | 71.46 |
| TP00100 | h | PEÓN ESPECIAL | 2.6 | 18.9 | 49.14 |
| RT04015 | u | ENTRAMADO METÁLICO SOPORTE INCL. 5 COL. HORIZONTAL | 1 | 801 | 801.00 |
| WW00400 | u | PEQUEÑO MATERIAL | 1 | 0.3 | 0.30 |
|  |  | Total |  |  | 921.9 |

**08NEE90016** u ESTRUCTURA INCLINADA SEIS COLECTORES MONT. HORIZONTAL
Precio: 1072.9
Estructura para superfície inclinada con capacidad para seis colectores, montaje horizontal, montada mediante uniones atornilladas, adaptable a varias inclinaciones, atornillada a soporte, incluso p.p de ayudas de albañilería y pequeño materia; instalado según CTE e instrucciones del fabricante. Medida la cantidad ejecutada.

| Código | Ud | Descripción | Rendimiento | Precio | Importe |
|---|---|---|---|---|---|
| TO00900 | h | OF. 1ª MONTADOR | 3.6 | 19.85 | 71.46 |
| TP00100 | h | PEÓN ESPECIAL | 2.6 | 18.9 | 49.14 |
| RT04016 | u | ENTRAMADO METÁLICO SOPORTE INCL. 6 COL. HORIZONTAL | 1 | 952 | 952.00 |
| WW00400 | u | PEQUEÑO MATERIAL | 1 | 0.3 | 0.30 |
|  |  | Total |  |  | 1072.9 |

**08NEE90021** u ESTRUCTURA PLANA UN COLECTOR MONT. VERTICAL
Precio: 192.77
Estructura para superfície plana con capacidad para un colector, montaje vertical, montada mediante uniones atornilladas, adaptable a varias inclinaciones, atornillada a soporte, incluso p.p de ayudas de albañilería y pequeño materia; instalado según CTE e instrucciones del fabricante. Medida la cantidad ejecutada.

| Código | Ud | Descripción | Rendimiento | Precio | Importe |
|---|---|---|---|---|---|
| TO00900 | h | OF. 1ª MONTADOR | 0.6 | 19.85 | 11.91 |
| TP00100 | h | PEÓN ESPECIAL | 0.4 | 18.9 | 7.56 |
| RT04021 | u | ENTRAMADO METÁLICO PLANO SOPORTE VERTICAL 1 COL. | 1 | 173 | 173.00 |
| WW00400 | u | PEQUEÑO MATERIAL | 1 | 0.3 | 0.30 |
|  |  | Total |  |  | 192.77 |

**08NEE90022** u ESTRUCTURA PLANA DOS COLECTORES MONT. VERTICAL
Precio: 224.38
Estructura para superfície plana con capacidad para dos colectores, montaje vertical, montada mediante uniones atornilladas, adaptable a varias inclinaciones, atornillada a soporte, incluso p.p de ayudas de albañilería y pequeño materia; instalado según CTE e instrucciones del fabricante. Medida la cantidad ejecutada.

| Código | Ud | Descripción | Rendimiento | Precio | Importe |
|---|---|---|---|---|---|
| TO00900 | h | OF. 1ª MONTADOR | 1 | 19.85 | 19.85 |
| TP00100 | h | PEÓN ESPECIAL | 0.7 | 18.9 | 13.23 |
| RT04022 | u | ENTRAMADO METÁLICO PLANO SOPORTE VERTICAL 2 COL. | 1 | 191 | 191.00 |
| WW00400 | u | PEQUEÑO MATERIAL | 1 | 0.3 | 0.30 |
|  |  | Total |  |  | 224.38 |

**08NEE90023** u ESTRUCTURA PLANA TRES COLECTORES MONT. VERTICAL
Precio: 323.99
Estructura para superfície plana con capacidad para tres colectores, montaje vertical,montada mediante uniones atornilladas, adaptable a varias inclinaciones, atornillada a soporte, incluso p.p de ayudas de albañilería y pequeño materia; instalado según CTE e instrucciones del fabricante. Medida la cantidad ejecutada.

| Código | Ud | Descripción | Rendimiento | Precio | Importe |
|---|---|---|---|---|---|
| TO00900 | h | OF. 1ª MONTADOR | 1.4 | 19.85 | 27.79 |
| TP00100 | h | PEÓN ESPECIAL | 1 | 18.9 | 18.90 |
| RT04023 | u | ENTRAMADO METÁLICO PLANO SOPORTE VERTICAL 3 COL. | 1 | 277 | 277.00 |
| WW00400 | u | PEQUEÑO MATERIAL | 1 | 0.3 | 0.30 |
|  |  | Total |  |  | 323.99 |

**08NEE90024** u ESTRUCTURA PLANA CUATRO COLECTORES MONT. VERTICAL
Precio: 462.6
Estructura para superfície plana con capacidad para cuatro colectores, montaje vertical, montada mediante uniones atornilladas, adaptable a varias inclinaciones, atornillada a soporte, incluso p.p de ayudas de albañilería y pequeño materia; instalado según CTE e instrucciones del fabricante. Medida la cantidad ejecutada.

| Código | Ud | Descripción | Rendimiento | Precio | Importe |
|---|---|---|---|---|---|
| TO00900 | h | OF. 1ª MONTADOR | 1.8 | 19.85 | 35.73 |
| TP00100 | h | PEÓN ESPECIAL | 1.3 | 18.9 | 24.57 |
| RT04024 | u | ENTRAMADO METÁLICO PLANO SOPORTE VERTICAL 4 COL. | 1 | 402 | 402.00 |
| WW00400 | u | PEQUEÑO MATERIAL | 1 | 0.3 | 0.30 |
|  |  | Total |  |  | 462.6 |

**08NEE90025** u ESTRUCTURA PLANA CINCO COLECTORES MONT. VERTICAL
Precio: 545.6
Estructura para superfície plana con capacidad para cinco colectores, montaje vertical, montada mediante uniones atornilladas, adaptable a varias inclinaciones, atornillada a soporte, incluso p.p de ayudas de albañilería y pequeño materia; instalado según CTE e instrucciones del fabricante. Medida la cantidad ejecutada.

| Código | Ud | Descripción | Rendimiento | Precio | Importe |
|---|---|---|---|---|---|
| TO00900 | h | OF. 1ª MONTADOR | 1.8 | 19.85 | 35.73 |
| TP00100 | h | PEÓN ESPECIAL | 1.3 | 18.9 | 24.57 |
| RT04025 | u | ENTRAMADO METÁLICO PLANO SOPORTE VERTICAL 5 COL. | 1 | 485 | 485.00 |
| WW00400 | u | PEQUEÑO MATERIAL | 1 | 0.3 | 0.30 |
|  |  | Total |  |  | 545.6 |

**08NEE90026** u ESTRUCTURA PLANA SEIS COLECTORES MONT. VERTICAL
Precio: 718.6
Estructura para superfície plana con capacidad para seis colectores, montaje vertical, montada mediante uniones atornilladas, adaptable a varias inclinaciones, atornillada a soporte, incluso p.p de ayudas de albañilería y pequeño materia; instalado según CTE e instrucciones del fabricante. Medida la cantidad ejecutada.

| Código | Ud | Descripción | Rendimiento | Precio | Importe |
|---|---|---|---|---|---|
| TO00900 | h | OF. 1ª MONTADOR | 1.8 | 19.85 | 35.73 |
| TP00100 | h | PEÓN ESPECIAL | 1.3 | 18.9 | 24.57 |
| RT04026 | u | ENTRAMADO METÁLICO PLANO SOPORTE VERTICAL 6 COL. | 1 | 658 | 658.00 |
| WW00400 | u | PEQUEÑO MATERIAL | 1 | 0.3 | 0.30 |
|  |  | Total |  |  | 718.6 |

**08NEE90031** u ESTRUCTURA INCLINADA UN COLECTOR MONT. VERTICAL
Precio: 206.24
Estructura para superfície inclinada con capacidad para un colector, montaje vertical, montada mediante uniones atornilladas, adaptable a varias inclinaciones, atornillada a soporte, incluso p.p de ayudas de albañilería y pequeño materia; instalado según CTE e instrucciones del fabricante. Medida la cantidad ejecutada.

| Código | Ud | Descripción | Rendimiento | Precio | Importe |
|---|---|---|---|---|---|
| TO00900 | h | OF. 1ª MONTADOR | 1.2 | 19.85 | 23.82 |
| TP00100 | h | PEÓN ESPECIAL | 0.8 | 18.9 | 15.12 |
| RT04031 | u | ENTRAMADO METÁLICO SOPORTE INCL.1 COL. VERTICAL | 1 | 167 | 167.00 |
| WW00400 | u | PEQUEÑO MATERIAL | 1 | 0.3 | 0.30 |
|  |  | Total |  |  | 206.24 |

**08NEE90032** u ESTRUCTURA INCLINADA DOS COLECTORES MONT. VERTICAL
Precio: 320.46
Estructura para superfície inclinada con capacidad para dos colectores, montaje vertical, montada mediante uniones atornilladas, adaptable a varias inclinaciones, atornillada a soporte, incluso p.p de ayudas de albañilería y pequeño materia; instalado según CTE e instrucciones del fabricante. Medida la cantidad ejecutada.

| Código | Ud | Descripción | Rendimiento | Precio | Importe |
|---|---|---|---|---|---|
| TO00900 | h | OF. 1ª MONTADOR | 2 | 19.85 | 39.70 |
| TP00100 | h | PEÓN ESPECIAL | 1.4 | 18.9 | 26.46 |
| RT04032 | u | ENTRAMADO METÁLICO SOPORTE INCL. 2 COL VERTICAL | 1 | 254 | 254.00 |
| WW00400 | u | PEQUEÑO MATERIAL | 1 | 0.3 | 0.30 |
|  |  | Total |  |  | 320.46 |

**08NEE90033** u ESTRUCTURA INCLINADA TRES COLECTORES MONT. VERTICAL
Precio: 347.68
Estructura para superfície inclinada con capacidad para tres colectores, montaje vertical, montada mediante uniones atornilladas, adaptable a varias inclinaciones, atornillada a soporte, incluso p.p de ayudas de albañilería y pequeño materia; instalado según CTE e instrucciones del fabricante. Medida la cantidad ejecutada.

| Código | Ud | Descripción | Rendimiento | Precio | Importe |
|---|---|---|---|---|---|
| TO00900 | h | OF. 1ª MONTADOR | 2.8 | 19.85 | 55.58 |
| TP00100 | h | PEÓN ESPECIAL | 2 | 18.9 | 37.80 |
| RT04033 | u | ENTRAMADO METÁLICO SOPORTE INCL . 3 COL VERTICAL | 1 | 254 | 254.00 |
| WW00400 | u | PEQUEÑO MATERIAL | 1 | 0.3 | 0.30 |
|  |  | Total |  |  | 347.68 |

**08NEE90034** u ESTRUCTURA INCLINADA CUATRO COLECTORES MONT. VERTICAL
Precio: 456.9
Estructura para superfície inclinada con capacidad para cuatro colectores, montaje vertical, montada mediante uniones atornilladas, adaptable a varias inclinaciones, atornillada a soporte, incluso p.p de ayudas de albañilería y pequeño materia; instalado según CTE e instrucciones del fabricante. Medida la cantidad ejecutada.

| Código | Ud | Descripción | Rendimiento | Precio | Importe |
|---|---|---|---|---|---|
| TO00900 | h | OF. 1ª MONTADOR | 3.6 | 19.85 | 71.46 |
| TP00100 | h | PEÓN ESPECIAL | 2.6 | 18.9 | 49.14 |
| RT04034 | u | ENTRAMADO METÁLICO SOPORTE INCL. 4 COL. VERTICAL | 1 | 336 | 336.00 |
| WW00400 | u | PEQUEÑO MATERIAL | 1 | 0.3 | 0.30 |
|  |  | Total |  |  | 456.9 |

**08NEE90035** u ESTRUCTURA INCLINADA CINCO COLECTORES MONT. VERTICAL
Precio: 522.9
Estructura para superfície inclinada con capacidad para cinco colectores, montaje vertical, montada mediante uniones atornilladas, adaptable a varias inclinaciones, atornillada a soporte, incluso p.p de ayudas de albañilería y pequeño materia; instalado según CTE e instrucciones del fabricante. Medida la cantidad ejecutada.

| Código | Ud | Descripción | Rendimiento | Precio | Importe |
|---|---|---|---|---|---|
| TO00900 | h | OF. 1ª MONTADOR | 3.6 | 19.85 | 71.46 |
| TP00100 | h | PEÓN ESPECIAL | 2.6 | 18.9 | 49.14 |
| RT04035 | u | ENTRAMADO METÁLICO SOPORTE INCL. 5 COL. VERTICAL | 1 | 402 | 402.00 |
| WW00400 | u | PEQUEÑO MATERIAL | 1 | 0.3 | 0.30 |
|  |  | Total |  |  | 522.9 |

**08NEE90036** u ESTRUCTURA INCLINADA SEIS COLECTORES MONT. VERTICAL
Precio: 587.9
Estructura para superfície inclinada con capacidad para seis colectores, montaje vertical, montada mediante uniones atornilladas, adaptable a varias inclinaciones, atornillada a soporte, incluso p.p de ayudas de albañilería y pequeño materia; instalado según CTE e instrucciones del fabricante. Medida la cantidad ejecutada.

| Código | Ud | Descripción | Rendimiento | Precio | Importe |
|---|---|---|---|---|---|
| TO00900 | h | OF. 1ª MONTADOR | 3.6 | 19.85 | 71.46 |
| TP00100 | h | PEÓN ESPECIAL | 2.6 | 18.9 | 49.14 |
| RT04036 | u | ENTRAMADO METÁLICO SOPORTE INCL. 6 COL. VERTICAL | 1 | 467 | 467.00 |
| WW00400 | u | PEQUEÑO MATERIAL | 1 | 0.3 | 0.30 |
|  |  | Total |  |  | 587.9 |

###### 08NEW Varios (13/10/2008)

##### 08NI Intercambiadores (13/10/2008)

###### 08NII Intercambiadores

**08NII90001** u INTERCAMBIADOR INOX. DESMONTABLE 8 PLACAS, POTENCIA 6 kW
Precio: 498.74
Instalación de intercambiador de placas de acero inoxidable desmontable, de 8 placas y potencia 6 kW, con temperatura de primario de 55º C y de secundario 45º C, con un caudal de 0,60 m3/h, incluso llaves de corte y aislamiento. Ejecutado según CTE. Medida la cantidad ejecutada.

| Código | Ud | Descripción | Rendimiento | Precio | Importe |
|---|---|---|---|---|---|
| TO01900 | h | OF. 1ª FONTANERO | 0.25 | 19.85 | 4.96 |
| IN00250 | u | INTERCAMBIADOR INOX. DESMONTABLE 8 PLACAS, POTENCIA 6 KW. | 1 | 493.5 | 493.50 |
| WW00300 | u | MATERIAL COMPLEMENTARIO O PZAS. ESPECIALES | 0.5 | 0.55 | 0.28 |
|  |  | Total |  |  | 498.74 |

**08NII90002** u INTERCAMBIADOR INOX. DESMONTABLE 20 PLACAS, POTENCIA 22,8 kW
Precio: 726.24
Instalación de intercambiador de placas de acero inoxidable desmontable, de 20 placas y potencia 22,8 KW, con temperatura de primario de 55º C y de secundario 45º C, con un caudal de 2,4 m3/h, incluso llaves de corte y aislamiento. Ejecutado según CTE. Medida la cantidad ejecutada.

| Código | Ud | Descripción | Rendimiento | Precio | Importe |
|---|---|---|---|---|---|
| TO01900 | h | OF. 1ª FONTANERO | 0.25 | 19.85 | 4.96 |
| IN00260 | u | INTERCAMBIADOR INOX. DESMONTABLE 20 PLACAS, POTENCIA 22,8 KW. | 1 | 721 | 721.00 |
| WW00300 | u | MATERIAL COMPLEMENTARIO O PZAS. ESPECIALES | 0.5 | 0.55 | 0.28 |
|  |  | Total |  |  | 726.24 |

**08NII90003** u INTERCAMBIADOR INOX. DESMONTABLE 43 PLACAS, POTENCIA 56,4 kW
Precio: 1153.94
Instalación de intercambiador de placas de acero inoxidable desmontable, de 43 placas y potencia 56,4 kW, con temperatura de primario de 55º C y de secundario 45º C, con un caudal de 6,0 m3/h, incluso llaves de corte y aislamiento. Ejecutado según CTE. Medida la cantidad ejecutada.

| Código | Ud | Descripción | Rendimiento | Precio | Importe |
|---|---|---|---|---|---|
| TO01900 | h | OF. 1ª FONTANERO | 0.25 | 19.85 | 4.96 |
| IN00270 | u | INTERCAMBIADOR INOX. DESMONTABLE 43 PLACAS, POTENCIA 56,4 KW. | 1 | 1148.7 | 1148.70 |
| WW00300 | u | MATERIAL COMPLEMENTARIO O PZAS. ESPECIALES | 0.5 | 0.55 | 0.28 |
|  |  | Total |  |  | 1153.94 |

**08NII90101** u INTERCAMBIADOR INOX. TERMOSOLDADAS, 20 PLACAS, POTENCIA 25 kW
Precio: 180.24
Instalación de intercambiador de placas de acero inoxidable termosoldadas, de 20 placas y potencia 25 kW, con válvula de paso todo-nada controlada por presostato en circuito de consumo, incluso llaves de corte y aislamiento. Ejecutado según CTE. Medida la cantidad ejecutada.

| Código | Ud | Descripción | Rendimiento | Precio | Importe |
|---|---|---|---|---|---|
| TO01900 | h | OF. 1ª FONTANERO | 0.25 | 19.85 | 4.96 |
| IN00280 | u | INTERCAMBIADOR INOX. TERMOSOLDADAS, 20 PLACAS, POTENCIA 25 KW. | 1 | 175 | 175.00 |
| WW00300 | u | MATERIAL COMPLEMENTARIO O PZAS. ESPECIALES | 0.5 | 0.55 | 0.28 |
|  |  | Total |  |  | 180.24 |

**08NII90102** u INTERCAMBIADOR INOX. TERMOSOLDADAS, 30 PLACAS, POTENCIA 37 kW
Precio: 229.24
Instalación de intercambiador de placas de acero inoxidable termosoldadas, de 30 placas y potencia 37 kW, con válvula de paso todo-nada controlada por presostato en circuito de consumo; incluso llaves de corte y aislamiento. Ejecutado según CTE. Medida la cantidad ejecutada.

| Código | Ud | Descripción | Rendimiento | Precio | Importe |
|---|---|---|---|---|---|
| TO01900 | h | OF. 1ª FONTANERO | 0.25 | 19.85 | 4.96 |
| IN00290 | u | INTERCAMBIADOR INOX. TERMOSOLDADAS, 30 PLACAS, POTENCIA 37 KW | 1 | 224 | 224.00 |
| WW00300 | u | MATERIAL COMPLEMENTARIO O PZAS. ESPECIALES | 0.5 | 0.55 | 0.28 |
|  |  | Total |  |  | 229.24 |

**08NII90103** u INTERCAMBIADOR INOX. TERMOSOLDADAS, 40 PLACAS, POTENCIA 44 kW
Precio: 280.24
Instalación de intercambiador de placas de acero inoxidable termosoldadas, de 40 placas y potencia 44 kW, con válvula de paso todo-nada controlada por presostato en circuito de consumo, incluso llaves de corte y aislamiento. Ejecutado según CTE. Medida la cantidad ejecutada.

| Código | Ud | Descripción | Rendimiento | Precio | Importe |
|---|---|---|---|---|---|
| TO01900 | h | OF. 1ª FONTANERO | 0.25 | 19.85 | 4.96 |
| IN00300 | u | INTERCAMBIADOR INOX. TERMOSOLDADAS, 40 PLACAS, POTENCIA 44 KW | 1 | 275 | 275.00 |
| WW00300 | u | MATERIAL COMPLEMENTARIO O PZAS. ESPECIALES | 0.5 | 0.55 | 0.28 |
|  |  | Total |  |  | 280.24 |

###### 08NIW Varios (13/10/2008)

##### 08NL Sistemas de llenado/vaciado (13/10/2008)

###### 08NLL Sistema de llenado/vaciado

**08NLL90001** u VÁLVULA LLENADO AUTOMÁTICO
Precio: 33.25
Instalación de válvula de llenado automático de 1/2" de diámetro, de latón fundido, con regulación de presión de trabajo y manómetro, colocada mediante unión roscada. Ejecutada según CTE. Medida la cantidad ejecutada.

| Código | Ud | Descripción | Rendimiento | Precio | Importe |
|---|---|---|---|---|---|
| TO01900 | h | OF. 1ª FONTANERO | 0.25 | 19.85 | 4.96 |
| IN00380 | u | VÁLVULA REDUCTORA DE PRESIÓN 1/2" | 1 | 5.03 | 5.03 |
| IN00390 | u | VÁLVULA ESFERA LATÓN ROSCAR 1/2" | 1 | 5.65 | 5.65 |
| IN00410 | u | MANÓMETRO DE 0 A 15 BAR | 1 | 8.09 | 8.09 |
| IN00420 | u | LIRA PARA MANÓMETRO | 1 | 9.24 | 9.24 |
| WW00300 | u | MATERIAL COMPLEMENTARIO O PZAS. ESPECIALES | 0.5 | 0.55 | 0.28 |
|  |  | Total |  |  | 33.25 |

**08NLL90010** u VÁLVULA LLENADO RÁPIDO
Precio: 36.25
Instalación de válvula de llenado rápido de 3/4" de diámetro, que permite la conexión de una bomba de circulación auxiliar para el llenado y purgado del circuito primario de una instalación de energía solar, realizada en latón fundido, con llaves y conexiones de llenado y vaciado a 3/4", colocada mediante unión roscada. Ejecutada según CTE. Medida la cantidad ejecutada.

| Código | Ud | Descripción | Rendimiento | Precio | Importe |
|---|---|---|---|---|---|
| TO01900 | h | OF. 1ª FONTANERO | 0.2 | 19.85 | 3.97 |
| IN00400 | u | VÁLVULA LLENADO RÁPIDO 3/4" | 1 | 32 | 32.00 |
| WW00300 | u | MATERIAL COMPLEMENTARIO O PZAS. ESPECIALES | 0.5 | 0.55 | 0.28 |
|  |  | Total |  |  | 36.25 |

**08NLL90020** u REGULADOR CAUDAL EN LÍNEA
Precio: 28.17
Instalación de regulador de caudal en línea, M-H 3/4" - 1/2", con rango de 3 a 12 litros minuto, Ejecutada según CTE. Medida la cantidad ejecutada.

| Código | Ud | Descripción | Rendimiento | Precio | Importe |
|---|---|---|---|---|---|
| TO01900 | h | OF. 1ª FONTANERO | 0.1 | 19.85 | 1.99 |
| IN00450 | u | REGULADOR CAUDAL INLINE M-H 3/4"-1/2". | 1 | 25.9 | 25.90 |
| WW00300 | u | MATERIAL COMPLEMENTARIO O PZAS. ESPECIALES | 0.5 | 0.55 | 0.28 |
|  |  | Total |  |  | 28.17 |

**08NLL90030** u REGULADOR CAUDAL BYPASS
Precio: 136.26
Instalación de regulador de caudal en bypass, H-H 1" - 1", con rango de 8 a 30 litros minuto, Ejecutada según CTE. Medida la cantidad ejecutada.

| Código | Ud | Descripción | Rendimiento | Precio | Importe |
|---|---|---|---|---|---|
| TO01900 | h | OF. 1ª FONTANERO | 0.15 | 19.85 | 2.98 |
| IN00460 | u | REGULADOR CAUDAL BYPASS H-H 1"-1". | 1 | 133 | 133.00 |
| WW00300 | u | MATERIAL COMPLEMENTARIO O PZAS. ESPECIALES | 0.5 | 0.55 | 0.28 |
|  |  | Total |  |  | 136.26 |

###### 08NLW Varios (13/10/2008)

##### 08NO Captadores (18/09/2012)

###### 08NOC Captadores

**08NOC90001** u CAPTADOR SOLAR PLANO MONTAJE HORIZONTAL SUP. ABSORBEDORA 1,80 m (mano de obra)
Precio: 376.61
Captador solar plano de alto rendimiento para calentamiento de agua, bastidor de fibra de vidrio reforzada con polímeros, absorbedora en cobre, aislamiento de lana mineral de 50-60 mm de espesor, superficie útil 1,80 m2, presión máxima de trabajo 10 kg/cm2, uniones mediante manguitos flexibles con abrazaderas de ajuste rápido; instalado según CTE e instrucciones del fabricante. Medida la cantidad ejecutada..

| Código | Ud | Descripción | Rendimiento | Precio | Importe |
|---|---|---|---|---|---|
| TO01900 | h | OF. 1ª FONTANERO | 2.6 | 19.85 | 51.61 |
| TP00100 | h | PEÓN ESPECIAL | 2.5 | 18.9 | 47.25 |
| IN00601 | m2 | CAPTADOR SOLAR PLANO ALTO RENDIMIENTO. SUP. ABS. COBRE | 1 | 264 | 264.00 |
| WW00300 | u | MATERIAL COMPLEMENTARIO O PZAS. ESPECIALES | 25 | 0.55 | 13.75 |
|  |  | Total |  |  | 376.61 |

**08NOC90002** u CAPTADOR SOLAR PLANO MONTAJE HORIZONTAL SUP. ABSORBEDORA 2,40 m (mano de obra)
Precio: 785.22
Captador solar plano de alto rendimiento para calentamiento de agua, bastidor de fibra de vidrio reforzada con polímeros, absorbedora en cobre, aislamiento de lana mineral de 50-60 mm de espesor, superficie útil 2,40 m2, presión máxima de trabajo 10 kg/cm2, uniones mediante manguitos flexibles con abrazaderas de ajuste rápido; instalado según CTE e instrucciones del fabricante. Medida la cantidad ejecutada.

| Código | Ud | Descripción | Rendimiento | Precio | Importe |
|---|---|---|---|---|---|
| TO01900 | h | OF. 1ª FONTANERO | 2.8 | 19.85 | 55.58 |
| TP00100 | h | PEÓN ESPECIAL | 2.6 | 18.9 | 49.14 |
| IN00602 | u | CAPTADOR SOL. PLANO HOR. ALTO REND. SUP. ABS. COBRE 2,40 m2 | 1 | 665.1 | 665.10 |
| WW00300 | u | MATERIAL COMPLEMENTARIO O PZAS. ESPECIALES | 28 | 0.55 | 15.40 |
|  |  | Total |  |  | 785.22 |

**08NOC90003** u CAPTADOR SOLAR PLANO MONTAJE HORIZONTAL SUP. ABSORBEDORA 4,40 m (mano de obra)
Precio: 1392.72
Captador solar plano de alto rendimiento para calentamiento de agua, bastidor de fibra de vidrio reforzada con polímeros, absorbedora en cobre, aislamiento de lana mineral de 50-60 mm de espesor, superficie útil 4,40 m2, presión máxima de trabajo 10 kg/cm2, uniones mediante manguitos flexibles con abrazaderas de ajuste rápido; instalado según CTE e instrucciones del fabricante. Medida la cantidad ejecutada.

| Código | Ud | Descripción | Rendimiento | Precio | Importe |
|---|---|---|---|---|---|
| TO01900 | h | OF. 1ª FONTANERO | 3.1 | 19.85 | 61.54 |
| TP00100 | h | PEÓN ESPECIAL | 2.75 | 18.9 | 51.98 |
| IN00603 | u | CAPTADOR SOL. PLANO HOR. ALTO REND. SUP. ABS. COBRE 4,40 m2 | 1 | 1261.6 | 1261.60 |
| WW00300 | u | MATERIAL COMPLEMENTARIO O PZAS. ESPECIALES | 32 | 0.55 | 17.60 |
|  |  | Total |  |  | 1392.72 |

**08NOC90004** u CAPTADOR SOLAR PLANO MONTAJE VERTICAL SUP. ABSORBEDORA 1,80 m (mano de obra)
Precio: 560.52
Captador solar plano de alto rendimiento para calentamiento de agua, bastidor de fibra de vidrio reforzada con polímeros, absorbedora en cobre, aislamiento de lana mineral de 50-60 mm de espesor, superficie útil 1,80 m2, presión máxima de trabajo 10 kg/cm2, uniones mediante manguitos flexibles con abrazaderas de ajuste rápido; instalado según CTE e instrucciones del fabricante. Medida la cantidad ejecutada..

| Código | Ud | Descripción | Rendimiento | Precio | Importe |
|---|---|---|---|---|---|
| TO01900 | h | OF. 1ª FONTANERO | 2.2 | 19.85 | 43.67 |
| TP00100 | h | PEÓN ESPECIAL | 2 | 18.9 | 37.80 |
| IN00610 | u | CAPTADOR SOLAR PLANO VERTICAL ALTO REND. SUP. ABS. COBRE 1,80 m2 | 1 | 465.3 | 465.30 |
| WW00300 | u | MATERIAL COMPLEMENTARIO O PZAS. ESPECIALES | 25 | 0.55 | 13.75 |
|  |  | Total |  |  | 560.52 |

**08NOC90005** u CAPTADOR SOLAR PLANO MONTAJE VERTICAL SUP. ABSORBEDORA 2,40 m (mano de obra)
Precio: 664.66
Captador solar plano de alto rendimiento para calentamiento de agua, bastidor de fibra de vidrio reforzada con polímeros, absorbedora en cobre, aislamiento de lana mineral de 50-60 mm de espesor, superficie útil 2,40 m2, presión máxima de trabajo 10 kg/cm2, uniones mediante manguitos flexibles con abrazaderas de ajuste rápido; instalado según CTE e instrucciones del fabricante. Medida la cantidad ejecutada.

| Código | Ud | Descripción | Rendimiento | Precio | Importe |
|---|---|---|---|---|---|
| TO01900 | h | OF. 1ª FONTANERO | 2.2 | 19.85 | 43.67 |
| TP00100 | h | PEÓN ESPECIAL | 2.1 | 18.9 | 39.69 |
| IN00611 | u | CAPTADOR SOLAR PLANO VERTICAL ALTO REND. SUP. ABS. COBRE 2,40 m2 | 1 | 565.9 | 565.90 |
| WW00300 | u | MATERIAL COMPLEMENTARIO O PZAS. ESPECIALES | 28 | 0.55 | 15.40 |
|  |  | Total |  |  | 664.66 |

**08NOC90006** u CAPTADOR SOLAR PLANO MONTAJE VERTICAL SUP. ABSORBEDORA 4,40 m (mano de obra)
Precio: 1270.51
Captador solar plano de alto rendimiento para calentamiento de agua, bastidor de fibra de vidrio reforzada con polímeros, absorbedora en cobre, aislamiento de lana mineral de 50-60 mm de espesor, superficie útil 4,40 m2, presión máxima de trabajo 10 kg/cm2, uniones mediante manguitos flexibles con abrazaderas de ajuste rápido; instalado según CTE e instrucciones del fabricante. Medida la cantidad ejecutada.

| Código | Ud | Descripción | Rendimiento | Precio | Importe |
|---|---|---|---|---|---|
| TO01900 | h | OF. 1ª FONTANERO | 2.4 | 19.85 | 47.64 |
| TP00100 | h | PEÓN ESPECIAL | 2.3 | 18.9 | 43.47 |
| IN00612 | u | CAPTADOR SOLAR PLANO ALTO RENDIMIENTO. SUP. ABS. COBRE 4,40 m2 | 1 | 1161.8 | 1161.80 |
| WW00300 | u | MATERIAL COMPLEMENTARIO O PZAS. ESPECIALES | 32 | 0.55 | 17.60 |
|  |  | Total |  |  | 1270.51 |

**08NOC90100** u CAPTADOR SOLAR DE TUBOS DE VACIO SUP. ABSORBEDORA 1,80 m (mano de obra)
Precio: 924.41
Captador solar plano de tubos de borosilicato al vacío, con recubrimiento selectivo para calentamiento de agua, carcasa y marcos de aluminio anodizado con 40 mm de aislamiento de lana de vidrio, superficie útil de 1,80 m2, presión máxima de trabajo 10 kg/cm2. Uniones mediante manguitos flexibles con abrazaderas de ajuste rápido; instalado según CTE e instrucciones del fabricante. Medida la cantidad ejecutada.

| Código | Ud | Descripción | Rendimiento | Precio | Importe |
|---|---|---|---|---|---|
| TO01900 | h | OF. 1ª FONTANERO | 2.6 | 19.85 | 51.61 |
| TP00100 | h | PEÓN ESPECIAL | 2.5 | 18.9 | 47.25 |
| IN00600 | m2 | CAPTADOR SOLAR PLANO TUBOS DE VACÍO | 1.8 | 451 | 811.80 |
| WW00300 | u | MATERIAL COMPLEMENTARIO O PZAS. ESPECIALES | 25 | 0.55 | 13.75 |
|  |  | Total |  |  | 924.41 |

**08NOC90101** u CAPTADOR SOLAR DE TUBOS DE VACIO SUP. ABSORBEDORA 2,40 m (mano de obra)
Precio: 1202.52
Captador solar plano de tubos de borosilicato al vacío, con recubrimiento selectivo para calentamiento de agua, carcasa y marcos de aluminio anodizado con 40 mm de aislamiento de lana de vidrio, superficie útil de 2,40 m2, presión máxima de trabajo 10 kg/cm2, uniones mediante manguitos flexibles con abrazaderas de ajuste rápido; instalado según CTE e instrucciones del fabricante. Medida la cantidad ejecutada.

| Código | Ud | Descripción | Rendimiento | Precio | Importe |
|---|---|---|---|---|---|
| TO01900 | h | OF. 1ª FONTANERO | 2.8 | 19.85 | 55.58 |
| TP00100 | h | PEÓN ESPECIAL | 2.6 | 18.9 | 49.14 |
| IN00600 | m2 | CAPTADOR SOLAR PLANO TUBOS DE VACÍO | 2.4 | 451 | 1082.40 |
| WW00300 | u | MATERIAL COMPLEMENTARIO O PZAS. ESPECIALES | 28 | 0.55 | 15.40 |
|  |  | Total |  |  | 1202.52 |

**08NOC90102** u CAPTADOR SOLAR DE TUBOS DE VACIO SUP. ABSORBEDORA 4,40 m (mano de obra)
Precio: 2115.52
Captador solar plano de tubos de borosilicato al vacío, con recubrimiento selectivo para calentamiento de agua, carcasa y marcos de aluminio anodizado con 40 mm de aislamiento de lana de vidrio, superficie útil de 4,40 m2, presión máxima de trabajo 10 kg/cm2, uniones mediante manguitos flexibles con abrazaderas de ajuste rápido; instalado según CTE e instrucciones del fabricante. Medida la cantidad ejecutada.

| Código | Ud | Descripción | Rendimiento | Precio | Importe |
|---|---|---|---|---|---|
| TO01900 | h | OF. 1ª FONTANERO | 3.1 | 19.85 | 61.54 |
| TP00100 | h | PEÓN ESPECIAL | 2.75 | 18.9 | 51.98 |
| IN00600 | m2 | CAPTADOR SOLAR PLANO TUBOS DE VACÍO | 4.4 | 451 | 1984.40 |
| WW00300 | u | MATERIAL COMPLEMENTARIO O PZAS. ESPECIALES | 32 | 0.55 | 17.60 |
|  |  | Total |  |  | 2115.52 |

###### 08NOW Varios (18/09/2012)

**08NOW90001** l FLUIDO CALOPORTADOR PARA CIR. CAPTADOR SOLAR (18/09/2012)
Precio: 7.46
Carga de fluido caloportador tipo, para circuito de captador solares. Medido el volumen ejecutado.

##### 08NP Circuito primario (13/10/2008)

###### 08NPP Circuito primario

**08NPP90001** m CANALIZACIÓN COBRE RECOCIDO CALORIFUGADA 16 mm DIÁM.
Precio: 34.62
Canalización calorifugada, realizada con tubo de cobre recocido de 16 mm de diám. exterior y 1 mm de espesor con funda de resina polivinílica plastificada resistente al exterior, incluso p.p. de uniones, piezas especiales, grapas, pequeño material y ayudas de albañilería; construida según CTE y RITE. Medida la longitud ejecutada.

| Código | Ud | Descripción | Rendimiento | Precio | Importe |
|---|---|---|---|---|---|
| ATC00200 | h | CUADRILLA ALBAÑILERÍA, FORMADA POR OFICIAL 2ª Y PEÓN ESP. | 0.042 | 38.25 | 1.61 |
| TO01900 | h | OF. 1ª FONTANERO | 0.15 | 19.85 | 2.98 |
| IF28801 | m | TUBO COBRE RECOCIDO DIÁM. 16 mm x 1mm ESP. FUNDA RES. EXT | 1.01 | 28.89 | 29.18 |
| WW00300 | u | MATERIAL COMPLEMENTARIO O PZAS. ESPECIALES | 1 | 0.55 | 0.55 |
| WW00400 | u | PEQUEÑO MATERIAL | 1 | 0.3 | 0.30 |
|  |  | Total |  |  | 34.62 |

**08NPP90002** m CANALIZACIÓN COBRE RECOCIDO CALORIFUGADA 18 mm DIÁM.
Precio: 37.29
Canalización calorifugada, realizada con tubo de cobre recocido de 18 mm de diám. exterior y 1 mm de espesor con funda de resina polivinílica plastificada resistente al exterior, incluso p.p. de uniones, piezas especiales, grapas, pequeño material y ayudas de albañilería; construida según CTE y RITE. Medida la longitud ejecutada.

| Código | Ud | Descripción | Rendimiento | Precio | Importe |
|---|---|---|---|---|---|
| ATC00200 | h | CUADRILLA ALBAÑILERÍA, FORMADA POR OFICIAL 2ª Y PEÓN ESP. | 0.042 | 38.25 | 1.61 |
| TO01900 | h | OF. 1ª FONTANERO | 0.15 | 19.85 | 2.98 |
| IF28802 | m | TUBO COBRE RECOCIDO DIÁM. 18 mm x 1mm ESP. FUNDA RES. EXT | 1.01 | 31.53 | 31.85 |
| WW00300 | u | MATERIAL COMPLEMENTARIO O PZAS. ESPECIALES | 1 | 0.55 | 0.55 |
| WW00400 | u | PEQUEÑO MATERIAL | 1 | 0.3 | 0.30 |
|  |  | Total |  |  | 37.29 |

**08NPP90003** m CANALIZACIÓN COBRE RECOCIDO CALORIFUGADA 20 mm DIÁM.
Precio: 41.39
Canalización calorifugada, realizada con tubo de cobre recocido de 20 mm de diám. exterior y 1 mm de espesor con funda de resina polivinílica plastificada resistente al exterior, incluso p.p. de uniones, piezas especiales, grapas, pequeño material y ayudas de albañilería; construida según CTE y RITE. Medida la longitud ejecutada.

| Código | Ud | Descripción | Rendimiento | Precio | Importe |
|---|---|---|---|---|---|
| ATC00200 | h | CUADRILLA ALBAÑILERÍA, FORMADA POR OFICIAL 2ª Y PEÓN ESP. | 0.042 | 38.25 | 1.61 |
| TO01900 | h | OF. 1ª FONTANERO | 0.15 | 19.85 | 2.98 |
| IF28803 | m | TUBO COBRE RECOCIDO DIÁM. 20 mm x 1mm ESP. FUNDA RES. EXT | 1.01 | 35.59 | 35.95 |
| WW00300 | u | MATERIAL COMPLEMENTARIO O PZAS. ESPECIALES | 1 | 0.55 | 0.55 |
| WW00400 | u | PEQUEÑO MATERIAL | 1 | 0.3 | 0.30 |
|  |  | Total |  |  | 41.39 |

**08NPP90004** m CANALIZACIÓN COBRE RECOCIDO CALORIFUGADA 22 mm DIÁM.
Precio: 48.09
Canalización calorifugada, realizada con tubo de cobre recocido de 22 mm de diám. exterior y 1 mm de espesor con funda de resina polivinílica plastificada resistente al exterior, incluso p.p. de uniones, piezas especiales, grapas, pequeño material y ayudas de albañilería; construida según CTE y RITE. Medida la longitud ejecutada.

| Código | Ud | Descripción | Rendimiento | Precio | Importe |
|---|---|---|---|---|---|
| ATC00200 | h | CUADRILLA ALBAÑILERÍA, FORMADA POR OFICIAL 2ª Y PEÓN ESP. | 0.042 | 38.25 | 1.61 |
| TO01900 | h | OF. 1ª FONTANERO | 0.15 | 19.85 | 2.98 |
| IF28804 | m | TUBO COBRE RECOCIDO DIÁM. 22 mm x 1mm ESP. FUNDA RES. EXT | 1.01 | 42.23 | 42.65 |
| WW00300 | u | MATERIAL COMPLEMENTARIO O PZAS. ESPECIALES | 1 | 0.55 | 0.55 |
| WW00400 | u | PEQUEÑO MATERIAL | 1 | 0.3 | 0.30 |
|  |  | Total |  |  | 48.09 |

**08NPP90005** m CANALIZACIÓN COBRE RECOCIDO CALORIFUGADA 28 mm DIÁM.
Precio: 59
Canalización calorifugada, realizada con tubo de cobre recocido de 28 mm de diám. exterior y 1 mm de espesor con funda de resina polivinílica plastificada resistente al exterior, incluso p.p. de uniones, piezas especiales, grapas, pequeño material y ayudas de albañilería; construida según CTE y RITE. Medida la longitud ejecutada.

| Código | Ud | Descripción | Rendimiento | Precio | Importe |
|---|---|---|---|---|---|
| ATC00200 | h | CUADRILLA ALBAÑILERÍA, FORMADA POR OFICIAL 2ª Y PEÓN ESP. | 0.042 | 38.25 | 1.61 |
| TO01900 | h | OF. 1ª FONTANERO | 0.15 | 19.85 | 2.98 |
| IF28805 | m | TUBO COBRE RECOCIDO DIÁM. 28 mm x 1mm ESP. FUNDA RES. EXT | 1.01 | 53.03 | 53.56 |
| WW00300 | u | MATERIAL COMPLEMENTARIO O PZAS. ESPECIALES | 1 | 0.55 | 0.55 |
| WW00400 | u | PEQUEÑO MATERIAL | 1 | 0.3 | 0.30 |
|  |  | Total |  |  | 59 |

###### 08NPW Varios (13/10/2008)

##### 08NR Sistema de regulación y control (13/10/2008)

###### 08NRR Sistemas de regulación y control

**08NRR90001** u CENTRALITA SIST. SOLAR, 2 ENTRADAS 1 SALIDA
Precio: 83.4
Instalación de centralita solar de regulación con display LCD para visualización de la temperatura de captadores y acumulador, con función anti-hielo, posibilidad de paro y marcha forzado, ajuste de calibrado de sondas por separado, y ajuste diferencial de activación y desactivación por separado, incluye dos sondas de temperatura e instalación eléctrica hasta batería de captadores y acumuladores. Ejecutada según CTE. Medida la cantidad ejecutada.

| Código | Ud | Descripción | Rendimiento | Precio | Importe |
|---|---|---|---|---|---|
| TO01900 | h | OF. 1ª FONTANERO | 1 | 19.85 | 19.85 |
| IN00350 | u | CENTRALITA SIST. SOLAR, 2 ENTRADAS 1 SALIDA | 1 | 63 | 63.00 |
| WW00300 | u | MATERIAL COMPLEMENTARIO O PZAS. ESPECIALES | 1 | 0.55 | 0.55 |
|  |  | Total |  |  | 83.4 |

**08NRR90010** u TERMOSTATO DIFERENCIAL SIN VISUALIZACIÓN
Precio: 107.57
Instalación de termostato diferencial para sistemas solares de A.C.S., diferencias de temperatura ajustables y limitador de temperatura, mínima y máxima incorporado, con dos sondas de temperatura incluidas, incluye la instalación eléctrica hasta batería de captadores y acumuladores. Ejecutada según CTE. Medida la cantidad ejecutada.

| Código | Ud | Descripción | Rendimiento | Precio | Importe |
|---|---|---|---|---|---|
| TO01900 | h | OF. 1ª FONTANERO | 0.75 | 19.85 | 14.89 |
| IN00360 | u | TERMOSTATO DIFERENCIAL SIN VISUALIZACIÓN | 1 | 92.4 | 92.40 |
| WW00300 | u | MATERIAL COMPLEMENTARIO O PZAS. ESPECIALES | 0.5 | 0.55 | 0.28 |
|  |  | Total |  |  | 107.57 |

**08NRR90020** u TERMOSTATO DIFERENCIAL AJUSTABLE CON VISUALIZACIÓN.
Precio: 142.17
Instalación de termostato diferencial ajustable para sistemas solares de A.C.S., visualización de dos temperaturas, captador y acumulador, con dos sondas de temperatura incluidas, incluye la instalación eléctrica hasta batería de captadores y acumuladores. Ejecutada según CTE. Medida la cantidad ejecutada.

| Código | Ud | Descripción | Rendimiento | Precio | Importe |
|---|---|---|---|---|---|
| TO01900 | h | OF. 1ª FONTANERO | 0.75 | 19.85 | 14.89 |
| IN00370 | u | TERMOSTATO DIFERENCIAL AJUSTABLE CON VISUALIZACIÓN. | 1 | 127 | 127.00 |
| WW00300 | u | MATERIAL COMPLEMENTARIO O PZAS. ESPECIALES | 0.5 | 0.55 | 0.28 |
|  |  | Total |  |  | 142.17 |

**08NRR90030** u VASO DE EXPANSION 2L PRESIÓN MÁX 10 BAR
Precio: 39.81
Instalación de vaso de expansión de 2 litros de 3,5 bar y presión máxima 10 bar con una temperatura de trabajo de -10ºC a +99ºC, incluso p.p.material complementario y pequeño material. Ejecutada según CTE. Medida la cantidad ejecutada.

| Código | Ud | Descripción | Rendimiento | Precio | Importe |
|---|---|---|---|---|---|
| TO01900 | h | OF. 1ª FONTANERO | 0.5 | 19.85 | 9.93 |
| IN00500 | u | VASO DE EXPANSIÓN 2L PRESIÓN MÁX. 10 bar | 1 | 29.3 | 29.30 |
| WW00300 | u | MATERIAL COMPLEMENTARIO O PZAS. ESPECIALES | 0.5 | 0.55 | 0.28 |
| WW00400 | u | PEQUEÑO MATERIAL | 1 | 0.3 | 0.30 |
|  |  | Total |  |  | 39.81 |

**08NRR90031** u VASO DE EXPANSION 3L PRESIÓN MÁX 10 BAR
Precio: 46.71
Instalación de vaso de expansión de 3 litros de 3,5 bar y presión máxima 10 bar con una temperatura de trabajo de -10ºC a +99ºC, incluso p.p.material complementario y pequeño material. Ejecutada según CTE. Medida la cantidad ejecutada.

| Código | Ud | Descripción | Rendimiento | Precio | Importe |
|---|---|---|---|---|---|
| TO01900 | h | OF. 1ª FONTANERO | 0.5 | 19.85 | 9.93 |
| IN00501 | u | VASO DE EXPANSIÓN 3L PRESIÓN MÁX. 10 bar | 1 | 36.2 | 36.20 |
| WW00300 | u | MATERIAL COMPLEMENTARIO O PZAS. ESPECIALES | 0.5 | 0.55 | 0.28 |
| WW00400 | u | PEQUEÑO MATERIAL | 1 | 0.3 | 0.30 |
|  |  | Total |  |  | 46.71 |

**08NRR90032** u VASO DE EXPANSION 5L PRESIÓN MÁX 8 BAR
Precio: 39.35
Instalación de vaso de expansión de 5 litros de 3,5 bar y presión máxima 8 bar con una temperatura de trabajo de -10ºC a +99ºC, incluso p.p.material complementario y pequeño material. Ejecutada según CTE. Medida la cantidad ejecutada.

| Código | Ud | Descripción | Rendimiento | Precio | Importe |
|---|---|---|---|---|---|
| TO01900 | h | OF. 1ª FONTANERO | 0.5 | 19.85 | 9.93 |
| IN00502 | u | VASO DE EXPANSIÓN 5L PRESIÓN MÁX. 8 bar | 1 | 28.84 | 28.84 |
| WW00300 | u | MATERIAL COMPLEMENTARIO O PZAS. ESPECIALES | 0.5 | 0.55 | 0.28 |
| WW00400 | u | PEQUEÑO MATERIAL | 1 | 0.3 | 0.30 |
|  |  | Total |  |  | 39.35 |

**08NRR90033** u VASO DE EXPANSION 8L PRESIÓN MÁX 8 BAR
Precio: 43.21
Instalación de vaso de expansión de 8 litros de 3,5 bar y presión máxima 8 bar con una temperatura de trabajo de -10ºC a +99ºC, incluso p.p.material complementario y pequeño material. Ejecutada según CTE. Medida la cantidad ejecutada.

| Código | Ud | Descripción | Rendimiento | Precio | Importe |
|---|---|---|---|---|---|
| TO01900 | h | OF. 1ª FONTANERO | 0.5 | 19.85 | 9.93 |
| IN00503 | u | VASO DE EXPANSIÓN 8L PRESIÓN MÁX. 8 bar | 1 | 32.7 | 32.70 |
| WW00300 | u | MATERIAL COMPLEMENTARIO O PZAS. ESPECIALES | 0.5 | 0.55 | 0.28 |
| WW00400 | u | PEQUEÑO MATERIAL | 1 | 0.3 | 0.30 |
|  |  | Total |  |  | 43.21 |

**08NRR90034** u VASO DE EXPANSION 12L PRESIÓN MÁX 8 BAR
Precio: 48.61
Instalación de vaso de expansión de 12 litros de 3,5 bar y presión máxima 8 bar con una temperatura de trabajo de -10ºC a +99ºC, incluso p.p.material complementario y pequeño material. Ejecutada según CTE. Medida la cantidad ejecutada.

| Código | Ud | Descripción | Rendimiento | Precio | Importe |
|---|---|---|---|---|---|
| TO01900 | h | OF. 1ª FONTANERO | 0.5 | 19.85 | 9.93 |
| IN00504 | u | VASO DE EXPANSIÓN 12L PRESIÓN MÁX. 8 bar | 1 | 38.1 | 38.10 |
| WW00300 | u | MATERIAL COMPLEMENTARIO O PZAS. ESPECIALES | 0.5 | 0.55 | 0.28 |
| WW00400 | u | PEQUEÑO MATERIAL | 1 | 0.3 | 0.30 |
|  |  | Total |  |  | 48.61 |

**08NRR90035** u VASO DE EXPANSION 18L PRESIÓN MÁX 8 BAR
Precio: 51.91
Instalación de vaso de expansión de18 litros de 3,5 bar y presión máxima 8 bar con una temperatura de trabajo de -10ºC a +99ºC, incluso p.p.material complementario y pequeño material. Ejecutada según CTE. Medida la cantidad ejecutada.

| Código | Ud | Descripción | Rendimiento | Precio | Importe |
|---|---|---|---|---|---|
| TO01900 | h | OF. 1ª FONTANERO | 0.5 | 19.85 | 9.93 |
| IN00505 | u | VASO DE EXPANSIÓN 18L PRESIÓN MÁX. 8 bar | 1 | 41.4 | 41.40 |
| WW00300 | u | MATERIAL COMPLEMENTARIO O PZAS. ESPECIALES | 0.5 | 0.55 | 0.28 |
| WW00400 | u | PEQUEÑO MATERIAL | 1 | 0.3 | 0.30 |
|  |  | Total |  |  | 51.91 |

**08NRR90036** u VASO DE EXPANSION 25L PRESIÓN MÁX 8 BAR
Precio: 60.71
Instalación de vaso de expansión de 25 litros de 3,5 bar y presión máxima 8 bar con una temperatura de trabajo de -10ºC a +99ºC, incluso p.p.material complementario y pequeño material. Ejecutada según CTE. Medida la cantidad ejecutada.

| Código | Ud | Descripción | Rendimiento | Precio | Importe |
|---|---|---|---|---|---|
| TO01900 | h | OF. 1ª FONTANERO | 0.5 | 19.85 | 9.93 |
| IN00506 | u | VASO DE EXPANSIÓN 25L PRESIÓN MÁX. 8 bar | 1 | 50.2 | 50.20 |
| WW00300 | u | MATERIAL COMPLEMENTARIO O PZAS. ESPECIALES | 0.5 | 0.55 | 0.28 |
| WW00400 | u | PEQUEÑO MATERIAL | 1 | 0.3 | 0.30 |
|  |  | Total |  |  | 60.71 |

**08NRR90037** u VASO DE EXPANSION 60L PRESIÓN MÁX 10 BAR
Precio: 158.26
Instalación de vaso de expansión de 60 litros de 3,5 bar y presión máxima 10 bar con una temperatura de trabajo de -10ºC a +99ºC, incluso p.p.material complementario y pequeño material. Ejecutada según CTE. Medida la cantidad ejecutada.

| Código | Ud | Descripción | Rendimiento | Precio | Importe |
|---|---|---|---|---|---|
| TO01900 | h | OF. 1ª FONTANERO | 0.75 | 19.85 | 14.89 |
| IN00507 | u | VASO DE EXPANSIÓN 60L PRESIÓN MÁX. 10 bar | 1 | 142.22 | 142.22 |
| WW00300 | u | MATERIAL COMPLEMENTARIO O PZAS. ESPECIALES | 1 | 0.55 | 0.55 |
| WW00400 | u | PEQUEÑO MATERIAL | 2 | 0.3 | 0.60 |
|  |  | Total |  |  | 158.26 |

**08NRR90038** u VASO DE EXPANSION 150L PRESIÓN MÁX 10 BAR
Precio: 349.47
Instalación de vaso de expansión de 150 litros de 3,5 bar y presión máxima 10 bar con una temperatura de trabajo de -10ºC a +99ºC, incluso p.p.material complementario y pequeño material. Ejecutada según CTE. Medida la cantidad ejecutada.

| Código | Ud | Descripción | Rendimiento | Precio | Importe |
|---|---|---|---|---|---|
| TO01900 | h | OF. 1ª FONTANERO | 0.5 | 19.85 | 9.93 |
| IN00508 | u | VASO DE EXPANSIÓN 150L PRESIÓN MÁX. 10 bar | 1 | 338.96 | 338.96 |
| WW00300 | u | MATERIAL COMPLEMENTARIO O PZAS. ESPECIALES | 0.5 | 0.55 | 0.28 |
| WW00400 | u | PEQUEÑO MATERIAL | 1 | 0.3 | 0.30 |
|  |  | Total |  |  | 349.47 |

**08NRR90039** u VASO DE EXPANSION 250L PRESIÓN MÁX 10 BAR
Precio: 508.17
Instalación de vaso de expansión de 250 litros de 3,5 bar y presión máxima 10 bar con una temperatura de trabajo de -10ºC a +99ºC, incluso p.p.material complementario y pequeño material. Ejecutada según CTE. Medida la cantidad ejecutada.

| Código | Ud | Descripción | Rendimiento | Precio | Importe |
|---|---|---|---|---|---|
| TO01900 | h | OF. 1ª FONTANERO | 0.5 | 19.85 | 9.93 |
| IN00509 | u | VASO DE EXPANSIÓN 250L PRESIÓN MÁX. 10 bar | 1 | 497.66 | 497.66 |
| WW00300 | u | MATERIAL COMPLEMENTARIO O PZAS. ESPECIALES | 0.5 | 0.55 | 0.28 |
| WW00400 | u | PEQUEÑO MATERIAL | 1 | 0.3 | 0.30 |
|  |  | Total |  |  | 508.17 |

**08NRR90040** u PURGADOR AUTOMÁTICO 1/2" PRESIÓN MÁX. 10 bar Tª MAX.110ºC
Precio: 16
Instalación de purgador automático con cuerpo de latón para sistemas solares de A.C.S., de diámetro 1/2", incluso p.p. de pequeño material y material complementario. Ejecutada según CTE. Medida la cantidad ejecutada.

| Código | Ud | Descripción | Rendimiento | Precio | Importe |
|---|---|---|---|---|---|
| TO01900 | h | OF. 1ª FONTANERO | 0.3 | 19.85 | 5.96 |
| IN00530 | u | PURGADOR AUTOMÁTICO 1/2" PRESIÓN MÁX. 10 bar MÁX. 110ºC | 1 | 9.76 | 9.76 |
| WW00300 | u | MATERIAL COMPLEMENTARIO O PZAS. ESPECIALES | 0.5 | 0.55 | 0.28 |
|  |  | Total |  |  | 16 |

**08NRR90041** u PURGADOR AUTOMÁTICO 3/4" PRESIÓN MÁX. 10 bar Tª MAX.110ºC
Precio: 20.46
Instalación de purgador automático con cuerpo de latón para sistemas solares de A.C.S., de diámetro 3/4", incluso p.p. de pequeño material y material complementario. Ejecutada según CTE. Medida la cantidad ejecutada.

| Código | Ud | Descripción | Rendimiento | Precio | Importe |
|---|---|---|---|---|---|
| TO01900 | h | OF. 1ª FONTANERO | 0.3 | 19.85 | 5.96 |
| IN00531 | u | PURGADOR AUTOMÁTICO 3/4" PRESIÓN MÁX. 10 bar MÁX. 110ºC | 1 | 14.22 | 14.22 |
| WW00300 | u | MATERIAL COMPLEMENTARIO O PZAS. ESPECIALES | 0.5 | 0.55 | 0.28 |
|  |  | Total |  |  | 20.46 |

**08NRR90050** u VÁLVULA DE SEGURIDAD 1/2"3/4" 3 bar SIN TOMA PORTAMANÓMETRO
Precio: 12.04
Instalación válvula de seguridad sin toma de portamanómetro para sistemas solares de A.C.S, colocada con diámetro de 1/2" de conexión y 3/4" de descarga, para una presión máxima de 3 bar, incluso pequeño material; construida según CTE, e instrucciones del fabricante. Medida la cantidad ejecutada.

| Código | Ud | Descripción | Rendimiento | Precio | Importe |
|---|---|---|---|---|---|
| TO01900 | h | OF. 1ª FONTANERO | 0.3 | 19.85 | 5.96 |
| IN00550 | u | VÁLVULA DE SEGURIDAD 1/2" 3/4" 3 bar SIN PORTAMANÓMETRO | 1 | 5.8 | 5.80 |
| WW00300 | u | MATERIAL COMPLEMENTARIO O PZAS. ESPECIALES | 0.5 | 0.55 | 0.28 |
|  |  | Total |  |  | 12.04 |

**08NRR90051** u VÁLVULA DE SEGURIDAD 1/2"3/4" 6 bar SIN TOMA PORTAMANÓMETRO
Precio: 15.8
Instalación válvula de seguridad sin toma de portamanómetro para sistemas solares de A.C.S, colocada con diámetro de 1/2" de conexión y 3/4" de descarga, para una presión máxima de 6 bar, incluso pequeño material; construida según CTE, e instrucciones del fabricante. Medida la cantidad ejecutada.

| Código | Ud | Descripción | Rendimiento | Precio | Importe |
|---|---|---|---|---|---|
| TO01900 | h | OF. 1ª FONTANERO | 0.3 | 19.85 | 5.96 |
| IN00551 | u | VÁLVULA DE SEGURIDAD 1/2" 3/4" 6 bar SIN PORTAMANÓMETRO | 1 | 9.56 | 9.56 |
| WW00300 | u | MATERIAL COMPLEMENTARIO O PZAS. ESPECIALES | 0.5 | 0.55 | 0.28 |
|  |  | Total |  |  | 15.8 |

**08NRR90052** u VÁLVULA DE SEGURIDAD 1/2"3/4" 10 bar SIN TOMA PORTAMANÓMETRO
Precio: 16.35
Instalación válvula de seguridad sin toma de portamanómetro para sistemas solares de A.C.S, colocada con diámetro de 1/2" de conexión y 3/4" de descarga, para una presión máxima de 10 bar, incluso pequeño material; construida según CTE, e instrucciones del fabricante. Medida la cantidad ejecutada.

| Código | Ud | Descripción | Rendimiento | Precio | Importe |
|---|---|---|---|---|---|
| TO01900 | h | OF. 1ª FONTANERO | 0.3 | 19.85 | 5.96 |
| IN00552 | u | VÁLVULA DE SEGURIDAD 1/2" 3/4" 10 bar SIN PORTAMANÓMETRO | 1 | 10.11 | 10.11 |
| WW00300 | u | MATERIAL COMPLEMENTARIO O PZAS. ESPECIALES | 0.5 | 0.55 | 0.28 |
|  |  | Total |  |  | 16.35 |

**08NRR90060** u VÁLVULA DE SEGURIDAD 1/2"1/2" 3 bar SIN TOMA PORTAMANÓMETRO
Precio: 11.8
Instalación válvula de seguridad sin toma de portamanómetro para sistemas solares de A.C.S, colocada con diámetro de 1/2" de conexión y 1/2" de descarga, para una presión máxima de 3 bar, incluso pequeño material; construida según CTE, e instrucciones del fabricante. Medida la cantidad ejecutada.

| Código | Ud | Descripción | Rendimiento | Precio | Importe |
|---|---|---|---|---|---|
| TO01900 | h | OF. 1ª FONTANERO | 0.3 | 19.85 | 5.96 |
| IN00560 | u | VÁLVULA DE SEGURIDAD 1/2" 1/2" 3 bar SIN PORTAMANÓMETRO | 1 | 5.56 | 5.56 |
| WW00300 | u | MATERIAL COMPLEMENTARIO O PZAS. ESPECIALES | 0.5 | 0.55 | 0.28 |
|  |  | Total |  |  | 11.8 |

**08NRR90061** u VÁLVULA DE SEGURIDAD 1/2"1/2" 6 bar SIN TOMA PORTAMANÓMETRO
Precio: 15.18
Instalación válvula de seguridad sin toma de portamanómetro para sistemas solares de A.C.S, colocada con diámetro de 1/2" de conexión y 1/2" de descarga, para una presión máxima de 6 bar, incluso pequeño material; construida según CTE, e instrucciones del fabricante. Medida la cantidad ejecutada.

| Código | Ud | Descripción | Rendimiento | Precio | Importe |
|---|---|---|---|---|---|
| TO01900 | h | OF. 1ª FONTANERO | 0.3 | 19.85 | 5.96 |
| IN00561 | u | VÁLVULA DE SEGURIDAD 1/2" 1/2" 6 bar SIN PORTAMANÓMETRO | 1 | 8.94 | 8.94 |
| WW00300 | u | MATERIAL COMPLEMENTARIO O PZAS. ESPECIALES | 0.5 | 0.55 | 0.28 |
|  |  | Total |  |  | 15.18 |

**08NRR90062** u VÁLVULA DE SEGURIDAD 1/2"1/2" 10 bar SIN TOMA PORTAMANÓMETRO
Precio: 16.34
Instalación válvula de seguridad sin toma de portamanómetro para sistemas solares de A.C.S, colocada con diámetro de 1/2" de conexión y 1/2" de descarga, para una presión máxima de 10 bar, incluso pequeño material; construida según CTE, e instrucciones del fabricante. Medida la cantidad ejecutada.

| Código | Ud | Descripción | Rendimiento | Precio | Importe |
|---|---|---|---|---|---|
| TO01900 | h | OF. 1ª FONTANERO | 0.3 | 19.85 | 5.96 |
| IN00562 | u | VÁLVULA DE SEGURIDAD 1/2" 1/2" 10 bar SIN PORTAMANÓMETRO | 1 | 10.1 | 10.10 |
| WW00300 | u | MATERIAL COMPLEMENTARIO O PZAS. ESPECIALES | 0.5 | 0.55 | 0.28 |
|  |  | Total |  |  | 16.34 |

**08NRR90070** u VÁLVULA DE SEGURIDAD 3/4"3/4" 3 bar SIN TOMA PORTAMANÓMETRO
Precio: 23.07
Instalación válvula de seguridad sin toma de portamanómetro para sistemas solares de A.C.S, colocada con diámetro de 3/4" de conexión y 3/4" de descarga, para una presión máxima de 3 bar, incluso pequeño material; construida según CTE, e instrucciones del fabricante. Medida la cantidad ejecutada.

| Código | Ud | Descripción | Rendimiento | Precio | Importe |
|---|---|---|---|---|---|
| TO01900 | h | OF. 1ª FONTANERO | 0.3 | 19.85 | 5.96 |
| IN00570 | u | VÁLVULA DE SEGURIDAD 3/4" 3/4" 3 bar SIN PORTAMANÓMETRO | 1 | 16.83 | 16.83 |
| WW00300 | u | MATERIAL COMPLEMENTARIO O PZAS. ESPECIALES | 0.5 | 0.55 | 0.28 |
|  |  | Total |  |  | 23.07 |

**08NRR90071** u VÁLVULA DE SEGURIDAD 3/4"3/4" 6 bar SIN TOMA PORTAMANÓMETRO
Precio: 23.68
Instalación válvula de seguridad sin toma de portamanómetro para sistemas solares de A.C.S, colocada con diámetro de 3/4" de conexión y 3/4" de descarga, para una presión máxima de 6 bar, incluso pequeño material; construida según CTE, e instrucciones del fabricante. Medida la cantidad ejecutada.

| Código | Ud | Descripción | Rendimiento | Precio | Importe |
|---|---|---|---|---|---|
| TO01900 | h | OF. 1ª FONTANERO | 0.3 | 19.85 | 5.96 |
| IN00571 | u | VÁLVULA DE SEGURIDAD 3/4" 3/4" 6 bar SIN PORTAMANÓMETRO | 1 | 17.44 | 17.44 |
| WW00300 | u | MATERIAL COMPLEMENTARIO O PZAS. ESPECIALES | 0.5 | 0.55 | 0.28 |
|  |  | Total |  |  | 23.68 |

**08NRR90072** u VÁLVULA DE SEGURIDAD 3/4"3/4" 10 bar SIN TOMA PORTAMANÓMETRO
Precio: 25.26
Instalación válvula de seguridad sin toma de portamanómetro para sistemas solares de A.C.S, colocada con diámetro de 3/4" de conexión y 3/4" de descarga, para una presión máxima de 10 bar, incluso pequeño material; construida según CTE, e instrucciones del fabricante. Medida la cantidad ejecutada.

| Código | Ud | Descripción | Rendimiento | Precio | Importe |
|---|---|---|---|---|---|
| TO01900 | h | OF. 1ª FONTANERO | 0.3 | 19.85 | 5.96 |
| IN00572 | u | VÁLVULA DE SEGURIDAD 3/4" 3/4" 10 bar SIN PORTAMANÓMETRO | 1 | 19.02 | 19.02 |
| WW00300 | u | MATERIAL COMPLEMENTARIO O PZAS. ESPECIALES | 0.5 | 0.55 | 0.28 |
|  |  | Total |  |  | 25.26 |

**08NRR90080** u REGULADORES DE CAUDAL Y EQUILIBRADO SIMPLE 1"
Precio: 73.61
Instalación válvula de equilibrado y cierre para aspiración en bombas, fabricada en latón y con resortes internos en acero inoxidable, con indicación de caudal y lectura directaapta para el uso en sistemas solares de A.C.S y uso de glicol, colocada con diámetro de 1" de conexión y 1" de descarga, para una presión máxima de de trabajo de 8 bar, incluso pequeño material; construida según CTE, e instrucciones del fabricante. Medida la cantidad ejecutada.

| Código | Ud | Descripción | Rendimiento | Precio | Importe |
|---|---|---|---|---|---|
| TO01900 | h | OF. 1ª FONTANERO | 0.3 | 19.85 | 5.96 |
| IN00580 | u | VÁLVULA DE EQUILIBRADO Y CIERRE 1" | 1 | 67.1 | 67.10 |
| WW00300 | u | MATERIAL COMPLEMENTARIO O PZAS. ESPECIALES | 1 | 0.55 | 0.55 |
|  |  | Total |  |  | 73.61 |

**08NRR90090** u REGULADORES DE CAUDAL Y EQUILIBRADO BY-PASS 3/4"
Precio: 171.89
Instalación válvula de equilibrado y cierre by-pass para aspiración en bombas, fabricada en latón y con resortes internos en acero inoxidable, con indicación de caudal y lectura directaapta para el uso en sistemas solares de A.C.S y uso de glicol, colocada con diámetro de 3/4" de conexión y 3/4" de descarga, para una presión máxima de de trabajo de 16 bar, incluso pequeño material; construida según CTE, e instrucciones del fabricante. Medida la cantidad ejecutada.

| Código | Ud | Descripción | Rendimiento | Precio | Importe |
|---|---|---|---|---|---|
| TO01900 | h | OF. 1ª FONTANERO | 0.4 | 19.85 | 7.94 |
| IN05890 | u | VÁLVULA DE EQUILIBRADO Y CIERRE 3/4" BY-PASS | 1 | 163.12 | 163.12 |
| WW00300 | u | MATERIAL COMPLEMENTARIO O PZAS. ESPECIALES | 1.5 | 0.55 | 0.83 |
|  |  | Total |  |  | 171.89 |

**08NRR90091** u REGULADORES DE CAUDAL Y EQUILIBRADO BY-PASS 1"
Precio: 178.25
Instalación válvula de equilibrado y cierre by-pass para aspiración en bombas, fabricada en latón y con resortes internos en acero inoxidable, con indicación de caudal y lectura directaapta para el uso en sistemas solares de A.C.S y uso de glicol, colocada con diámetro de 1" de conexión y 1" de descarga, para una presión máxima de de trabajo de 16 bar, incluso pequeño material; construida según CTE, e instrucciones del fabricante. Medida la cantidad ejecutada.

| Código | Ud | Descripción | Rendimiento | Precio | Importe |
|---|---|---|---|---|---|
| TO01900 | h | OF. 1ª FONTANERO | 0.4 | 19.85 | 7.94 |
| IN05891 | u | VÁLVULA DE EQUILIBRADO Y CIERRE 3/4" BY-PASS | 1 | 169.48 | 169.48 |
| WW00300 | u | MATERIAL COMPLEMENTARIO O PZAS. ESPECIALES | 1.5 | 0.55 | 0.83 |
|  |  | Total |  |  | 178.25 |

**08NRR90100** u TERMÓMETRO VERTICAL 1/2" LATÓN LECTURA 0-160º
Precio: 34.74
Instalación de termómetro vertical con vaina de latón 1/2", con un recorrido de lectura de 0 a 160ºC, apta para el uso en sistemas solares de A.C.S, inclusop.p. de pequeño material; construida según CTE, e instrucciones del fabricante. Medida la cantidad ejecutada.

| Código | Ud | Descripción | Rendimiento | Precio | Importe |
|---|---|---|---|---|---|
| TO01900 | h | OF. 1ª FONTANERO | 0.2 | 19.85 | 3.97 |
| IN05900 | u | TERMÓMETRO VERTICAL VAINA LATÓN 1/2" | 1 | 30.22 | 30.22 |
| WW00300 | u | MATERIAL COMPLEMENTARIO O PZAS. ESPECIALES | 1 | 0.55 | 0.55 |
|  |  | Total |  |  | 34.74 |

**08NRR90110** u TERMÓMETRO HORIZONTAL 1/2" LATÓN LECTURA 0-160º
Precio: 10.56
Instalación de termómetro horizontal con vaina de latón 1/2", con un recorrido de lectura de 0 a 160ºC, apta para el uso en sistemas solares de A.C.S, incluso p.p. de pequeño material; construida según CTE, e instrucciones del fabricante. Medida la cantidad ejecutada.

| Código | Ud | Descripción | Rendimiento | Precio | Importe |
|---|---|---|---|---|---|
| TO01900 | h | OF. 1ª FONTANERO | 0.2 | 19.85 | 3.97 |
| IN00591 | u | TERMÓMETRO HORIZONTAL VAINA LATÓN 1/2" | 1 | 6.04 | 6.04 |
| WW00300 | u | MATERIAL COMPLEMENTARIO O PZAS. ESPECIALES | 1 | 0.55 | 0.55 |
|  |  | Total |  |  | 10.56 |

**08NRR90200** u MANÓMETRO LECTURA MÁX. 10 bar
Precio: 9.25
Instalación de manómetro, con un recorrido de lectura de 0 a 10 bar, apta para el uso en sistemas solares de A.C.S, construido en material plástico termoresistente, incluso p.p. de pequeño material; construida según CTE, e instrucciones del fabricante. Medida la cantidad ejecutada.

| Código | Ud | Descripción | Rendimiento | Precio | Importe |
|---|---|---|---|---|---|
| TO01900 | h | OF. 1ª FONTANERO | 0.25 | 19.85 | 4.96 |
| IN00595 | u | MANÓMETRO LECTURA 0-10bar CUERPO PLÁSTICO | 1 | 3.74 | 3.74 |
| WW00300 | u | MATERIAL COMPLEMENTARIO O PZAS. ESPECIALES | 1 | 0.55 | 0.55 |
|  |  | Total |  |  | 9.25 |

###### 08NRW Varios (13/10/2008)

##### 08NS Prevención de sobrecalentamiento (13/10/2008)

###### 08NSS Prevención de sobrecalentamiento

**08NSS90001** u DISIPADOR DE CALOR DINÁMICO 8 KW INST. ACS
Precio: 1033.77
Disipador de calor dinámico de 8 kW para instalaciones de Energía Solar Térmica para un máximo de 10 m2, para instalar a la intemperie, formado por ventiladores helicoidales con rejilla protectora, baterías de disipación fabricadas en tubo de cobre, aleta de aluminio y reja de protección en la salida de aire; Instalada según CTE e instrucciones del fabricante. Medida la cantidad ejecutada.

| Código | Ud | Descripción | Rendimiento | Precio | Importe |
|---|---|---|---|---|---|
| TO00900 | h | OF. 1ª MONTADOR | 0.6 | 19.85 | 11.91 |
| TP00100 | h | PEÓN ESPECIAL | 0.4 | 18.9 | 7.56 |
| RT94003 | u | DISIPADOR DE CALOR DINÁMICO 8 KW | 1 | 1014 | 1014.00 |
| WW00400 | u | PEQUEÑO MATERIAL | 1 | 0.3 | 0.30 |
|  |  | Total |  |  | 1033.77 |

**08NSS90002** u DISIPADOR DE CALOR DINÁMICO 12 KW INST. ACS
Precio: 1122.91
Disipador de calor dinámico de 12 kW para instalaciones de Energía Solar Térmica para un máximo de 15 m2, para instalar a la intemperie, formado por ventiladores helicoidales con rejilla protectora, baterías de disipación fabricadas en tubo de cobre, aleta de aluminio y reja de protección en la salida de aire; Instalada según CTE e instrucciones del fabricante. Medida la cantidad ejecutada.

| Código | Ud | Descripción | Rendimiento | Precio | Importe |
|---|---|---|---|---|---|
| TO00900 | h | OF. 1ª MONTADOR | 0.6 | 19.85 | 11.91 |
| TP00100 | h | PEÓN ESPECIAL | 0.4 | 18.9 | 7.56 |
| RT94004 | u | DISIPADOR DE CALOR DINÁMICO 12 KW | 1 | 1103.14 | 1103.14 |
| WW00400 | u | PEQUEÑO MATERIAL | 1 | 0.3 | 0.30 |
|  |  | Total |  |  | 1122.91 |

**08NSS90003** u DISIPADOR DE CALOR DINÁMICO 16 KW INST. ACS
Precio: 1208.35
Disipador de calor dinámico de 16 kW para instalaciones de Energía Solar Térmica para un máximo de 20 m2, para instalar a la intemperie, formado por ventiladores helicoidales con rejilla protectora, baterías de disipación fabricadas en tubo de cobre, aleta de aluminio y reja de protección en la salida de aire; Instalada según CTE e instrucciones del fabricante. Medida la cantidad ejecutada.

| Código | Ud | Descripción | Rendimiento | Precio | Importe |
|---|---|---|---|---|---|
| TO00900 | h | OF. 1ª MONTADOR | 0.6 | 19.85 | 11.91 |
| TP00100 | h | PEÓN ESPECIAL | 0.4 | 18.9 | 7.56 |
| RT94001 | u | DISIPADOR DE CALOR DINÁMICO 16 KW | 1 | 1188.58 | 1188.58 |
| WW00400 | u | PEQUEÑO MATERIAL | 1 | 0.3 | 0.30 |
|  |  | Total |  |  | 1208.35 |

**08NSS90004** u DISIPADOR DE CALOR DINÁMICO 20 KW INST. ACS
Precio: 1416.37
Disipador de calor dinámico de 20 kW para instalaciones de Energía Solar Térmica para un máximo de 25 m2, para instalar a la intemperie, formado por ventiladores helicoidales con rejilla protectora, baterías de disipación fabricadas en tubo de cobre, aleta de aluminio y reja de protección en la salida de aire; Instalada según CTE e instrucciones del fabricante. Medida la cantidad ejecutada.

| Código | Ud | Descripción | Rendimiento | Precio | Importe |
|---|---|---|---|---|---|
| TO00900 | h | OF. 1ª MONTADOR | 0.6 | 19.85 | 11.91 |
| TP00100 | h | PEÓN ESPECIAL | 0.4 | 18.9 | 7.56 |
| RT94005 | u | DISIPADOR DE CALOR DINÁMICO 20 KW | 1 | 1396.6 | 1396.60 |
| WW00400 | u | PEQUEÑO MATERIAL | 1 | 0.3 | 0.30 |
|  |  | Total |  |  | 1416.37 |

**08NSS90005** u DISIPADOR DE CALOR DINÁMICO 30 KW INST. ACS
Precio: 1639.21
Disipador de calor dinámico de 30 kW para instalaciones de Energía Solar Térmica para un máximo de 32 m2, para instalar a la intemperie, formado por ventiladores helicoidales con rejilla protectora, baterías de disipación fabricadas en tubo de cobre, aleta de aluminio y reja de protección en la salida de aire; Instalada según CTE e instrucciones del fabricante. Medida la cantidad ejecutada.

| Código | Ud | Descripción | Rendimiento | Precio | Importe |
|---|---|---|---|---|---|
| TO00900 | h | OF. 1ª MONTADOR | 0.6 | 19.85 | 11.91 |
| TP00100 | h | PEÓN ESPECIAL | 0.4 | 18.9 | 7.56 |
| RT94006 | u | DISIPADOR DE CALOR DINÁMICO 30 KW | 1 | 1619.44 | 1619.44 |
| WW00400 | u | PEQUEÑO MATERIAL | 1 | 0.3 | 0.30 |
|  |  | Total |  |  | 1639.21 |

**08NSS90010** u DISIPADOR DE CALOR TÉRMICO POR GRAVEDAD 90º
Precio: 312.25
Disipador de calor por gravedad, sin componentes eléctricos para instalaciones de Energía Solar Térmica, para instalar a la intemperie, formado por válvula de 4 vías termostática con separador ciclónico de aire y tubo de by-pass, intercambiador de calor de cobre aleteado en baterías de 3 y 6 tubos, válvula de retención; Instalada según RITE e instrucciones del fabricante. Medida la cantidad ejecutada.

| Código | Ud | Descripción | Rendimiento | Precio | Importe |
|---|---|---|---|---|---|
| TO00900 | h | OF. 1ª MONTADOR | 0.4 | 19.85 | 7.94 |
| TP00100 | h | PEÓN ESPECIAL | 0.2 | 18.9 | 3.78 |
| RT94002 | u | DISIPADOR DE CALOR POR GRAVEDAD | 1 | 300.23 | 300.23 |
| WW00400 | u | PEQUEÑO MATERIAL | 1 | 0.3 | 0.30 |
|  |  | Total |  |  | 312.25 |

###### 08NSW Varios (13/10/2008)

##### 08NT Equipos de termosifón (13/10/2008)

###### 08NTT Equipos de termosifón

**08NTT90001** u EQUIPO TERMOSIFÓN 150 l. SELECTIVO
Precio: 1791.51
Equipo termosifón de 150 litros de almacenamiento, formado por: captador solar plano de alto rendimiento para calentamiento de agua, bastidor de fibra de vidrio reforzada con polímeros, absorbedora en cobre, aislamiento de lana mineral de 50-60 mm de espesor, un acumulador de 150 l aislado con espuma de poliuretano, uniones mediante manguitos flexibles con abrazaderas de ajuste rápido; instalado según CTE e instrucciones del fabricante. Medida la cantidad ejecutada..

| Código | Ud | Descripción | Rendimiento | Precio | Importe |
|---|---|---|---|---|---|
| TO01900 | h | OF. 1ª FONTANERO | 5 | 19.85 | 99.25 |
| TP00100 | h | PEÓN ESPECIAL | 5 | 18.9 | 94.50 |
| IN90601 | u | EQUIPO TERMOSIFÓN 150 l. SELECTIVO | 1 | 1584.01 | 1584.01 |
| WW00300 | u | MATERIAL COMPLEMENTARIO O PZAS. ESPECIALES | 25 | 0.55 | 13.75 |
|  |  | Total |  |  | 1791.51 |

**08NTT90002** u EQUIPO TERMOSIFÓN 200 l. SELECTIVO
Precio: 2047.5
Equipo termosifón de 200 litros de almacenamiento, formado por: captador solar plano de alto rendimiento para calentamiento de agua, bastidor de fibra de vidrio reforzada con polímeros, absorbedora en cobre, aislamiento de lana mineral de 50-60 mm de espesor, un acumulador de 200 l aislado con espuma de poliuretano, uniones mediante manguitos flexibles con abrazaderas de ajuste rápido; instalado según CTE e instrucciones del fabricante. Medida la cantidad ejecutada..

| Código | Ud | Descripción | Rendimiento | Precio | Importe |
|---|---|---|---|---|---|
| TO01900 | h | OF. 1ª FONTANERO | 5 | 19.85 | 99.25 |
| TP00100 | h | PEÓN ESPECIAL | 5 | 18.9 | 94.50 |
| IN90603 | u | EQUIPO TERMOSIFÓN 200 l. SELECTIVO | 1 | 1840 | 1840.00 |
| WW00300 | u | MATERIAL COMPLEMENTARIO O PZAS. ESPECIALES | 25 | 0.55 | 13.75 |
|  |  | Total |  |  | 2047.5 |

**08NTT90003** u EQUIPO TERMOSIFÓN 300 l. SELECTIVO
Precio: 2219.84
Equipo termosifón de 300 litros de almacenamiento, formado por: captador solar plano de alto rendimiento para calentamiento de agua, bastidor de fibra de vidrio reforzada con polímeros, absorbedora en cobre, aislamiento de lana mineral de 50-60 mm de espesor, un acumulador de 300 l aislado con espuma de poliuretano, uniones mediante manguitos flexibles con abrazaderas de ajuste rápido; instalado según CTE e instrucciones del fabricante. Medida la cantidad ejecutada..

| Código | Ud | Descripción | Rendimiento | Precio | Importe |
|---|---|---|---|---|---|
| TO01900 | h | OF. 1ª FONTANERO | 5 | 19.85 | 99.25 |
| TP00100 | h | PEÓN ESPECIAL | 5 | 18.9 | 94.50 |
| IN90602 | u | EQUIPO TERMOSIFÓN 300 l. SELECTIVO | 1 | 2012.34 | 2012.34 |
| WW00300 | u | MATERIAL COMPLEMENTARIO O PZAS. ESPECIALES | 25 | 0.55 | 13.75 |
|  |  | Total |  |  | 2219.84 |

**08NTT90010** u EQUIPO TERMOSIFÓN 150 l. CROMO NEGRO
Precio: 1687.5
Equipo termosifón de 150 litros de almacenamiento, formado por: captador solar plano de alto rendimiento, con recubrimiento de cromo negro, para calentamiento de agua, bastidor de fibra de vidrio reforzada con polímeros, absorbedora en cobre, aislamiento de lana mineral de 50-60 mm de espesor, un acumulador de 150 l aislado con espuma de poliuretano, uniones mediante manguitos flexibles con abrazaderas de ajuste rápido; instalado según CTE e instrucciones del fabricante. Medida la cantidad ejecutada..

| Código | Ud | Descripción | Rendimiento | Precio | Importe |
|---|---|---|---|---|---|
| TO01900 | h | OF. 1ª FONTANERO | 5 | 19.85 | 99.25 |
| TP00100 | h | PEÓN ESPECIAL | 5 | 18.9 | 94.50 |
| IN90610 | u | EQUIPO TERMOSIFÓN 150 l. CROMO NEGRO | 1 | 1480 | 1480.00 |
| WW00300 | u | MATERIAL COMPLEMENTARIO O PZAS. ESPECIALES | 25 | 0.55 | 13.75 |
|  |  | Total |  |  | 1687.5 |

**08NTT90011** u EQUIPO TERMOSIFÓN 200 l. CROMO NEGRO
Precio: 1957.5
Equipo termosifón de 200 litros de almacenamiento, formado por: captador solar plano de alto rendimiento, con recubrimiento de cromo negro, para calentamiento de agua, bastidor de fibra de vidrio reforzada con polímeros, absorbedora en cobre, aislamiento de lana mineral de 50-60 mm de espesor, un acumulador de 200 l aislado con espuma de poliuretano, uniones mediante manguitos flexibles con abrazaderas de ajuste rápido; instalado según CTE e instrucciones del fabricante. Medida la cantidad ejecutada..

| Código | Ud | Descripción | Rendimiento | Precio | Importe |
|---|---|---|---|---|---|
| TO01900 | h | OF. 1ª FONTANERO | 5 | 19.85 | 99.25 |
| TP00100 | h | PEÓN ESPECIAL | 5 | 18.9 | 94.50 |
| IN90611 | u | EQUIPO TERMOSIFÓN 200 l. CROMO NEGRO | 1 | 1750 | 1750.00 |
| WW00300 | u | MATERIAL COMPLEMENTARIO O PZAS. ESPECIALES | 25 | 0.55 | 13.75 |
|  |  | Total |  |  | 1957.5 |

**08NTT90012** u EQUIPO TERMOSIFÓN 300 l. CROMO NEGRO
Precio: 2452.5
Equipo termosifón de 300 litros de almacenamiento, formado por: captador solar plano de alto rendimiento, con recubrimiento de cromo negro, para calentamiento de agua, bastidor de fibra de vidrio reforzada con polímeros, absorbedora en cobre, aislamiento de lana mineral de 50-60 mm de espesor, un acumulador de 300 l aislado con espuma de poliuretano, uniones mediante manguitos flexibles con abrazaderas de ajuste rápido; instalado según CTE e instrucciones del fabricante. Medida la cantidad ejecutada..

| Código | Ud | Descripción | Rendimiento | Precio | Importe |
|---|---|---|---|---|---|
| TO01900 | h | OF. 1ª FONTANERO | 5 | 19.85 | 99.25 |
| TP00100 | h | PEÓN ESPECIAL | 5 | 18.9 | 94.50 |
| IN90613 | u | EQUIPO TERMOSIFÓN 300 l. CROMO NEGRO | 1 | 2245 | 2245.00 |
| WW00300 | u | MATERIAL COMPLEMENTARIO O PZAS. ESPECIALES | 25 | 0.55 | 13.75 |
|  |  | Total |  |  | 2452.5 |

###### 08NTW Varios (13/10/2008)

#### 08P PROTECCIONES (06/01/2008)

##### 08PI Contra incendios

###### 08PIC Canalizaciones

**08PIC00002** m CANALIZACIÓN EMPOTRADA AC. NEGRO ESTIRADO DIÁM. 3/4"
Precio: 10.45
Canalización, empotrada, realizada con tubería de acero negro estirada, sin soldadura, calidad según UNE 19040, de 21,3 mm diám. exterior (3/4") y 2,65 mm de espesor, uniones roscadas, p.p. de piezas especiales, pasamuros y elementos de sujección, pequeño material y ayudas de albañilería, instalada según CTE y RIPCI. Medida la longitud ejecutada.

| Código | Ud | Descripción | Rendimiento | Precio | Importe |
|---|---|---|---|---|---|
| ATC00100 | h | CUADRILLA ALBAÑILERÍA, FORMADA POR OFICIAL 1ª Y PEÓN ESP. | 0.1 | 38.75 | 3.88 |
| ATC00400 | h | CUADRILLA FORMADA POR OFICIAL 1ª INSTALADOR Y AYUDANTE | 0.15 | 38.89 | 5.83 |
| WW00300 | u | MATERIAL COMPLEMENTARIO O PZAS. ESPECIALES | 0.8 | 0.55 | 0.44 |
| WW00400 | u | PEQUEÑO MATERIAL | 1 | 0.3 | 0.30 |
|  |  | Total |  |  | 10.45 |

**08PIC00003** m CANALIZACIÓN EMPOTRADA AC. NEGRO ESTIRADO DIÁM. 1"
Precio: 13.49
Canalización, empotrada, realizada con tubería de acero negro estirada, sin soldadura, calidad según UNE 19040, de 26,9 mm diám. exterior (1") y 2,65 mm de espesor, uniones roscadas, p.p. de piezas especiales, pasamuros y elementos de sujección, pequeño material y ayudas de albañilería,instalada según CTE y RIPCI. Medida la longitud ejecutada.

| Código | Ud | Descripción | Rendimiento | Precio | Importe |
|---|---|---|---|---|---|
| ATC00100 | h | CUADRILLA ALBAÑILERÍA, FORMADA POR OFICIAL 1ª Y PEÓN ESP. | 0.1 | 38.75 | 3.88 |
| ATC00400 | h | CUADRILLA FORMADA POR OFICIAL 1ª INSTALADOR Y AYUDANTE | 0.15 | 38.89 | 5.83 |
| IC68000 | m | TUBO ACERO NEGRO SIN SOLD. UNE 19040 26,9x2,65 mm DIÁM. x ESP. | 1.01 | 2.84 | 2.87 |
| WW00300 | u | MATERIAL COMPLEMENTARIO O PZAS. ESPECIALES | 1 | 0.55 | 0.55 |
| WW00400 | u | PEQUEÑO MATERIAL | 1.2 | 0.3 | 0.36 |
|  |  | Total |  |  | 13.49 |

**08PIC00004** m CANALIZACIÓN EMPOTRADA AC. NEGRO ESTIRADO DIÁM. 1 1/4"
Precio: 14.53
Canalización, empotrada, realizada con tubería de acero negro estirada, sin soldadura, calidad según UNE 19040, de 33,7 mm diám. exterior (1 1/4") y 3,25 mm de espesor, uniones roscadas, p.p. de piezas especiales, pasamuros y elementos de sujección, pequeño material y ayudas de albañilería, instalada según CTE y RIPCI. Medida la longitud ejecutada.

| Código | Ud | Descripción | Rendimiento | Precio | Importe |
|---|---|---|---|---|---|
| ATC00100 | h | CUADRILLA ALBAÑILERÍA, FORMADA POR OFICIAL 1ª Y PEÓN ESP. | 0.1 | 38.75 | 3.88 |
| ATC00400 | h | CUADRILLA FORMADA POR OFICIAL 1ª INSTALADOR Y AYUDANTE | 0.15 | 38.89 | 5.83 |
| IC68100 | m | TUBO ACERO NEGRO SIN SOLD. UNE 19040 33,7x3,25 mm DIÁM. x ESP. | 1.01 | 3.76 | 3.80 |
| WW00300 | u | MATERIAL COMPLEMENTARIO O PZAS. ESPECIALES | 1.2 | 0.55 | 0.66 |
| WW00400 | u | PEQUEÑO MATERIAL | 1.2 | 0.3 | 0.36 |
|  |  | Total |  |  | 14.53 |

**08PIC00011** m CANALIZACIÓN SUPERFICIAL AC. NEGRO ESTIRADO DIÁM. 1/2"
Precio: 12.45
Canalización, en montaje superficial, realizada con tubería de acero negro estirada, sin soldadura, calidad según UNE 19040, de 17,2 mm diám. est. (1/2") y 2,35 mm de espesor, uniones roscadas, pintada con una mano de imprimación con minio de plomo y dos manos de esmalte sintético, p. p. de piezas especiales, pasamuros y elementos de sujección, pequeño material y ayudas de albañilería; instalada según CTE y RIPCI. Medida la longitud ejecutada.

| Código | Ud | Descripción | Rendimiento | Precio | Importe |
|---|---|---|---|---|---|
| ATC00100 | h | CUADRILLA ALBAÑILERÍA, FORMADA POR OFICIAL 1ª Y PEÓN ESP. | 0.08 | 38.75 | 3.10 |
| ATC00400 | h | CUADRILLA FORMADA POR OFICIAL 1ª INSTALADOR Y AYUDANTE | 0.15 | 38.89 | 5.83 |
| IC67800 | m | TUBO ACERO NEGRO SIN SOLD. UNE 19040 17,2x2,35 DIÁM. x ESP. | 1.01 | 2.12 | 2.14 |
| PE00200 | kg | ESMALTE SINTÉTICO | 0.06 | 6.16 | 0.37 |
| PI00300 | kg | IMPRIMACIÓN ANTIOXIDANTE | 0.04 | 4.29 | 0.17 |
| WW00300 | u | MATERIAL COMPLEMENTARIO O PZAS. ESPECIALES | 1.2 | 0.55 | 0.66 |
| WW00400 | u | PEQUEÑO MATERIAL | 0.6 | 0.3 | 0.18 |
|  |  | Total |  |  | 12.45 |

**08PIC00012** m CANALIZACIÓN SUPERFICIAL AC. NEGRO ESTIRADO DIÁM. 3/4"
Precio: 10.31
Canalización, en montaje superficial, realizada con tubería de acero negro estirada, sin soldadura, calidad según UNE 19040, de 21,3 mm diám. est. (3/4") y 2,65 mm de espesor, uniones roscadas, pintada con una mano de imprimación con minio de plomo y dos manos de esmalte sintético, p. p. de piezas especiales, pasamuros y elementos de sujección, pequeño material y ayudas de albañilería; instalada según CTE y RIPCI. Medida la longitud ejecutada.

| Código | Ud | Descripción | Rendimiento | Precio | Importe |
|---|---|---|---|---|---|
| ATC00100 | h | CUADRILLA ALBAÑILERÍA, FORMADA POR OFICIAL 1ª Y PEÓN ESP. | 0.08 | 38.75 | 3.10 |
| ATC00400 | h | CUADRILLA FORMADA POR OFICIAL 1ª INSTALADOR Y AYUDANTE | 0.15 | 38.89 | 5.83 |
| PE00200 | kg | ESMALTE SINTÉTICO | 0.06 | 6.16 | 0.37 |
| PI00300 | kg | IMPRIMACIÓN ANTIOXIDANTE | 0.04 | 4.29 | 0.17 |
| WW00300 | u | MATERIAL COMPLEMENTARIO O PZAS. ESPECIALES | 1.2 | 0.55 | 0.66 |
| WW00400 | u | PEQUEÑO MATERIAL | 0.6 | 0.3 | 0.18 |
|  |  | Total |  |  | 10.31 |

**08PIC00013** m CANALIZACIÓN SUPERFICIAL AC. NEGRO ESTIRADO DIÁM. 1"
Precio: 16.85
Canalización, en montaje superficial, realizada con tubería de acero negro estirada, sin soldadura, calidad según UNE 19040, de 26,9 mm diám. exterior (1") y 2,65 mm de espesor, uniones roscadas, pintada con una mano de imprimación con minio de plomo y dos manos de esmalte sintético, p. p. de piezas especiales, pasamuros y elementos de sujección, pequeño material y ayudas de albañilería; instalada según CTE y RIPCI. Medida la longitud ejecutada.

| Código | Ud | Descripción | Rendimiento | Precio | Importe |
|---|---|---|---|---|---|
| ATC00100 | h | CUADRILLA ALBAÑILERÍA, FORMADA POR OFICIAL 1ª Y PEÓN ESP. | 0.11 | 38.75 | 4.26 |
| ATC00400 | h | CUADRILLA FORMADA POR OFICIAL 1ª INSTALADOR Y AYUDANTE | 0.2 | 38.89 | 7.78 |
| IC68000 | m | TUBO ACERO NEGRO SIN SOLD. UNE 19040 26,9x2,65 mm DIÁM. x ESP. | 1.01 | 2.84 | 2.87 |
| PE00200 | kg | ESMALTE SINTÉTICO | 0.09 | 6.16 | 0.55 |
| PI00300 | kg | IMPRIMACIÓN ANTIOXIDANTE | 0.06 | 4.29 | 0.26 |
| WW00300 | u | MATERIAL COMPLEMENTARIO O PZAS. ESPECIALES | 1.5 | 0.55 | 0.83 |
| WW00400 | u | PEQUEÑO MATERIAL | 1 | 0.3 | 0.30 |
|  |  | Total |  |  | 16.85 |

**08PIC00014** m CANALIZACIÓN SUPERFICIAL AC. NEGRO ESTIRADO DIÁM. 1 1/4"
Precio: 18.05
Canalización, en montaje superficial, realizada con tubería de acero negro estirada, sin soldadura, calidad según UNE 19040, de 33,7 mm diám. exterior (1 1/4") y 3,25 mm de espesor, uniones roscadas, pintada con una mano de imprimación con minio de plomo y dos manos de esmalte sintético, p. p. de piezas especiales, pasamuros y elementos de sujección, pequeño material y ayudas de albañilería; instalada según CTE y RIPCI. Medida la longitud ejecutada.

| Código | Ud | Descripción | Rendimiento | Precio | Importe |
|---|---|---|---|---|---|
| ATC00100 | h | CUADRILLA ALBAÑILERÍA, FORMADA POR OFICIAL 1ª Y PEÓN ESP. | 0.11 | 38.75 | 4.26 |
| ATC00400 | h | CUADRILLA FORMADA POR OFICIAL 1ª INSTALADOR Y AYUDANTE | 0.2 | 38.89 | 7.78 |
| IC68100 | m | TUBO ACERO NEGRO SIN SOLD. UNE 19040 33,7x3,25 mm DIÁM. x ESP. | 1.01 | 3.76 | 3.80 |
| PE00200 | kg | ESMALTE SINTÉTICO | 0.09 | 6.16 | 0.55 |
| PI00300 | kg | IMPRIMACIÓN ANTIOXIDANTE | 0.06 | 4.29 | 0.26 |
| WW00300 | u | MATERIAL COMPLEMENTARIO O PZAS. ESPECIALES | 2 | 0.55 | 1.10 |
| WW00400 | u | PEQUEÑO MATERIAL | 1 | 0.3 | 0.30 |
|  |  | Total |  |  | 18.05 |

**08PIC00015** m CANALIZACIÓN SUPERFICIAL AC. NEGRO ESTIRADO DIÁM. 1 1/2"
Precio: 23.11
Canalización, en montaje superficial, realizada con tubería de acero negro estirada, sin soldadura, calidad según UNE 19040, de 42,4 mm diám. exterior (1 1/2") y 3,25 mm de espesor, uniones roscadas, pintada con una mano de imprimación con minio de plomo y dos manos de esmalte sintético, p. p. de piezas especiales, pasamuros y elementos de sujección, pequeño material y ayudas de albañilería; instalada según CTE y RIPCI. Medida la longitud ejecutada.

| Código | Ud | Descripción | Rendimiento | Precio | Importe |
|---|---|---|---|---|---|
| ATC00100 | h | CUADRILLA ALBAÑILERÍA, FORMADA POR OFICIAL 1ª Y PEÓN ESP. | 0.15 | 38.75 | 5.81 |
| ATC00400 | h | CUADRILLA FORMADA POR OFICIAL 1ª INSTALADOR Y AYUDANTE | 0.22 | 38.89 | 8.56 |
| IC68200 | m | TUBO ACERO NEGRO SIN SOLD. UNE 19040 42,4x3,25 mm DIÁM. x ESP. | 1.01 | 5.69 | 5.75 |
| PE00200 | kg | ESMALTE SINTÉTICO | 0.14 | 6.16 | 0.86 |
| PI00300 | kg | IMPRIMACIÓN ANTIOXIDANTE | 0.09 | 4.29 | 0.39 |
| WW00300 | u | MATERIAL COMPLEMENTARIO O PZAS. ESPECIALES | 2.5 | 0.55 | 1.38 |
| WW00400 | u | PEQUEÑO MATERIAL | 1.2 | 0.3 | 0.36 |
|  |  | Total |  |  | 23.11 |

**08PIC00016** m CANALIZACIÓN SUPERFICIAL AC. NEGRO ESTIRADO DIÁM. 1 3/4"
Precio: 24.94
Canalización, en montaje superficial, realizada con tubería de acero negro estirada, sin soldadura, calidad según UNE 19040, de 48,3 mm diám. exterior (1 3/4") y 3,25 mm de espesor, uniones roscadas, pintada con una mano de imprimación con minio de plomo y dos manos de esmalte sintético, p. p. de piezas especiales, pasamuros y elementos de sujección, pequeño material y ayudas de albañilería; instalada según CTE y RIPCI. Medida la longitud ejecutada.

| Código | Ud | Descripción | Rendimiento | Precio | Importe |
|---|---|---|---|---|---|
| ATC00100 | h | CUADRILLA ALBAÑILERÍA, FORMADA POR OFICIAL 1ª Y PEÓN ESP. | 0.15 | 38.75 | 5.81 |
| ATC00400 | h | CUADRILLA FORMADA POR OFICIAL 1ª INSTALADOR Y AYUDANTE | 0.25 | 38.89 | 9.72 |
| IC68300 | m | TUBO ACERO NEGRO SIN SOLD. UNE 19040 48,3x3,25 mm DIÁM. x ESP. | 1.01 | 6 | 6.06 |
| PE00200 | kg | ESMALTE SINTÉTICO | 0.14 | 6.16 | 0.86 |
| PI00300 | kg | IMPRIMACIÓN ANTIOXIDANTE | 0.09 | 4.29 | 0.39 |
| WW00300 | u | MATERIAL COMPLEMENTARIO O PZAS. ESPECIALES | 3 | 0.55 | 1.65 |
| WW00400 | u | PEQUEÑO MATERIAL | 1.5 | 0.3 | 0.45 |
|  |  | Total |  |  | 24.94 |

**08PIC00017** m CANALIZACIÓN SUPERFICIAL AC. NEGRO ESTIRADO DIÁM. 2"
Precio: 26.77
Canalización, en montaje superficial, realizada con tubería de acero negro estirada, sin soldadura, calidad según UNE 19040, de 60,3 mm diám. exterior (2") y 3,65 mm de espesor, uniones roscadas, pintada con una mano de imprimación con minio de plomo y dos manos de esmalte sintético, p. p. de piezas especiales, pasamuros y elementos de sujección, pequeño material y ayudas de albañilería; instalada según CTE y RIPCI. Medida la longitud ejecutada.

| Código | Ud | Descripción | Rendimiento | Precio | Importe |
|---|---|---|---|---|---|
| ATC00100 | h | CUADRILLA ALBAÑILERÍA, FORMADA POR OFICIAL 1ª Y PEÓN ESP. | 0.155 | 38.75 | 6.01 |
| ATC00400 | h | CUADRILLA FORMADA POR OFICIAL 1ª INSTALADOR Y AYUDANTE | 0.25 | 38.89 | 9.72 |
| IC68400 | m | TUBO ACERO NEGRO SIN SOLD. UNE 19040 60,3x3,65 mm DIÁM. x ESP. | 1.01 | 7.01 | 7.08 |
| PE00200 | kg | ESMALTE SINTÉTICO | 0.18 | 6.16 | 1.11 |
| PI00300 | kg | IMPRIMACIÓN ANTIOXIDANTE | 0.11 | 4.29 | 0.47 |
| WW00300 | u | MATERIAL COMPLEMENTARIO O PZAS. ESPECIALES | 3.5 | 0.55 | 1.93 |
| WW00400 | u | PEQUEÑO MATERIAL | 1.5 | 0.3 | 0.45 |
|  |  | Total |  |  | 26.77 |

**08PIC00018** m CANALIZACIÓN SUPERFICIAL AC. NEGRO ESTIRADO DIÁM. 2 1/2"
Precio: 38.48
Canalización, en montaje superficial, realizada con tubería de acero negro estirada, sin soldadura, calidad según UNE 19040, de 76,1 mm diám. exterior (2 1/2") y 3,65 mm de espesor, uniones soldadas, pintada con una mano de imprimación con minio de plomo y dos manos de esmalte sintético, p. p. de piezas especiales, pasamuros y elementos de sujección, pequeño material y ayudas de albañilería; instalada según CTE y RIPCI. Medida la longitud ejecutada.

| Código | Ud | Descripción | Rendimiento | Precio | Importe |
|---|---|---|---|---|---|
| ATC00100 | h | CUADRILLA ALBAÑILERÍA, FORMADA POR OFICIAL 1ª Y PEÓN ESP. | 0.155 | 38.75 | 6.01 |
| ATC00400 | h | CUADRILLA FORMADA POR OFICIAL 1ª INSTALADOR Y AYUDANTE | 0.5 | 38.89 | 19.45 |
| IC68500 | m | TUBO ACERO NEGRO SIN SOLD. UNE 19040 76,1x3,65 mm DIÁM. x ESP. | 1.01 | 8.37 | 8.45 |
| PE00200 | kg | ESMALTE SINTÉTICO | 0.2 | 6.16 | 1.23 |
| PI00300 | kg | IMPRIMACIÓN ANTIOXIDANTE | 0.12 | 4.29 | 0.51 |
| WW00300 | u | MATERIAL COMPLEMENTARIO O PZAS. ESPECIALES | 3.5 | 0.55 | 1.93 |
| WW00400 | u | PEQUEÑO MATERIAL | 3 | 0.3 | 0.90 |
|  |  | Total |  |  | 38.48 |

**08PIC00019** m CANALIZACIÓN SUPERFICIAL AC. NEGRO ESTIRADO DIÁM. 3"
Precio: 44.98
Canalización, en montaje superficial, realizada con tubería de acero negro estirada, sin soldadura, calidad según UNE 19040, de 88,9 mm diám. exterior (3") y 4,05 mm de espesor, (3") uniones soldadas, pintada con una mano de imprimación con minio de plomo y dos manos de esmalte sintético, p. p. de piezas especiales, pasamuros y elementos de sujección, pequeño material y ayudas de albañilería; instalada según CTE y RIPCI. Medida la longitud ejecutada.

| Código | Ud | Descripción | Rendimiento | Precio | Importe |
|---|---|---|---|---|---|
| ATC00100 | h | CUADRILLA ALBAÑILERÍA, FORMADA POR OFICIAL 1ª Y PEÓN ESP. | 0.155 | 38.75 | 6.01 |
| ATC00400 | h | CUADRILLA FORMADA POR OFICIAL 1ª INSTALADOR Y AYUDANTE | 0.55 | 38.89 | 21.39 |
| IC68600 | m | TUBO ACERO NEGRO SIN SOLD. UNE 19040 88,9x4,05 mm DIÁM. x ESP. | 1.01 | 12.23 | 12.35 |
| PE00200 | kg | ESMALTE SINTÉTICO | 0.23 | 6.16 | 1.42 |
| PI00300 | kg | IMPRIMACIÓN ANTIOXIDANTE | 0.13 | 4.29 | 0.56 |
| WW00300 | u | MATERIAL COMPLEMENTARIO O PZAS. ESPECIALES | 4 | 0.55 | 2.20 |
| WW00400 | u | PEQUEÑO MATERIAL | 3.5 | 0.3 | 1.05 |
|  |  | Total |  |  | 44.98 |

**08PIC00020** m CANALIZACIÓN SUPERFICIAL AC. NEGRO ESTIRADO DIÁM. 4"
Precio: 58.89
Canalización, en montaje superficial, realizada con tubería de acero negro estirada, sin soldadura, calidad según UNE 19040, de 114,3 mm diám. exterior (4") y 4,5 mm de espesor, (4") uniones soldadas, pintada con una mano de imprimación con minio de plomo y dos manos de esmalte sintético, p. p. de piezas especiales, pasamuros y elementos de sujección, pequeño material y ayudas de albañilería; instalada según CTE y RIPCI. Medida la longitud ejecutada.

| Código | Ud | Descripción | Rendimiento | Precio | Importe |
|---|---|---|---|---|---|
| ATC00100 | h | CUADRILLA ALBAÑILERÍA, FORMADA POR OFICIAL 1ª Y PEÓN ESP. | 0.185 | 38.75 | 7.17 |
| ATC00400 | h | CUADRILLA FORMADA POR OFICIAL 1ª INSTALADOR Y AYUDANTE | 0.7 | 38.89 | 27.22 |
| IC68700 | m | TUBO ACERO NEGRO SIN SOLD. UNE 19040 114,3x4,50 mm DIÁM. x ESP. | 1.01 | 17.58 | 17.76 |
| PE00200 | kg | ESMALTE SINTÉTICO | 0.3 | 6.16 | 1.85 |
| PI00300 | kg | IMPRIMACIÓN ANTIOXIDANTE | 0.18 | 4.29 | 0.77 |
| WW00300 | u | MATERIAL COMPLEMENTARIO O PZAS. ESPECIALES | 5.2 | 0.55 | 2.86 |
| WW00400 | u | PEQUEÑO MATERIAL | 4.2 | 0.3 | 1.26 |
|  |  | Total |  |  | 58.89 |

**08PIC00021** m CANALIZACIÓN SUPERFICIAL AC. NEGRO ESTIRADO DIÁM. 5"
Precio: 73.67
Canalización, en montaje superficial, realizada con tubería de acero negro estirada, sin soldadura, calidad según UNE 19040, de 139,7 mm diám. exterior (5") y 4.85 mm de espesor, (5") uniones soldadas, pintada con una mano de imprimación con minio de plomo y dos manos de esmalte sintético, p. p. de piezas especiales, pasamuros y elementos de sujección, pequeño material y ayudas de albañilería; instalada según CTE y RIPCI. Medida la longitud ejecutada.

| Código | Ud | Descripción | Rendimiento | Precio | Importe |
|---|---|---|---|---|---|
| ATC00100 | h | CUADRILLA ALBAÑILERÍA, FORMADA POR OFICIAL 1ª Y PEÓN ESP. | 0.2 | 38.75 | 7.75 |
| ATC00400 | h | CUADRILLA FORMADA POR OFICIAL 1ª INSTALADOR Y AYUDANTE | 0.8 | 38.89 | 31.11 |
| IC68800 | m | TUBO ACERO NEGRO SIN SOLD. UNE 19040 139,7x4,85 mm DIÁM. x ESP. | 1.01 | 25.87 | 26.13 |
| PE00200 | kg | ESMALTE SINTÉTICO | 0.38 | 6.16 | 2.34 |
| PI00300 | kg | IMPRIMACIÓN ANTIOXIDANTE | 0.23 | 4.29 | 0.99 |
| WW00300 | u | MATERIAL COMPLEMENTARIO O PZAS. ESPECIALES | 7 | 0.55 | 3.85 |
| WW00400 | u | PEQUEÑO MATERIAL | 5 | 0.3 | 1.50 |
|  |  | Total |  |  | 73.67 |

**08PIC00022** m CANALIZACIÓN SUPERFICIAL AC. NEGRO ESTIRADO DIÁM. 6"
Precio: 88.06
Canalización, en montaje superficial, realizada con tubería de acero negro estirada, sin soldadura, calidad según UNE 19040, de 165,1 mm diám. exterior (6") y 4.85 mm de espesor, (6") uniones soldadas, pintada con una mano de imprimación con minio de plomo y dos manos de esmalte sintético, p. p. de piezas especiales, pasamuros y elementos de sujección, pequeño material y ayudas de albañilería; instalada según CTE y RIPCI. Medida la longitud ejecutada.

| Código | Ud | Descripción | Rendimiento | Precio | Importe |
|---|---|---|---|---|---|
| ATC00100 | h | CUADRILLA ALBAÑILERÍA, FORMADA POR OFICIAL 1ª Y PEÓN ESP. | 0.24 | 38.75 | 9.30 |
| ATC00400 | h | CUADRILLA FORMADA POR OFICIAL 1ª INSTALADOR Y AYUDANTE | 0.9 | 38.89 | 35.00 |
| IC68900 | m | TUBO ACERO NEGRO SIN SOLD. UNE 19040 165,1x4,85 mm DIÁM. x ESP. | 1.01 | 32.44 | 32.76 |
| PE00200 | kg | ESMALTE SINTÉTICO | 0.45 | 6.16 | 2.77 |
| PI00300 | kg | IMPRIMACIÓN ANTIOXIDANTE | 0.28 | 4.29 | 1.20 |
| WW00300 | u | MATERIAL COMPLEMENTARIO O PZAS. ESPECIALES | 9.5 | 0.55 | 5.23 |
| WW00400 | u | PEQUEÑO MATERIAL | 6 | 0.3 | 1.80 |
|  |  | Total |  |  | 88.06 |

**08PIC00036** m CANALIZACIÓN EMPOTRADA AC. GALVANIZADO DIÁM. 1 3/4"
Precio: 20.03
Canalización, empotrada, realizada con tubería de acero galvanizado estirada, sin soldadura, calidad según UNE 19040, de 48,3 mm diám. exterior (1 3/4") y 3,25 mm de espesor, p.p. de piezas especiales, pasamuros y elementos de sujección, pequeño material y ayudas de albañilería; instalado según CTE y RIPCI. Medida la longitud ejecutada.

| Código | Ud | Descripción | Rendimiento | Precio | Importe |
|---|---|---|---|---|---|
| ATC00100 | h | CUADRILLA ALBAÑILERÍA, FORMADA POR OFICIAL 1ª Y PEÓN ESP. | 0.15 | 38.75 | 5.81 |
| ATC00400 | h | CUADRILLA FORMADA POR OFICIAL 1ª INSTALADOR Y AYUDANTE | 0.22 | 38.89 | 8.56 |
| IC67100 | m | TUBO ACERO GALV. SOLDADO UNE 19040 48,3x3,25 mm DIÁM. x ESP. | 1.01 | 3.52 | 3.56 |
| WW00300 | u | MATERIAL COMPLEMENTARIO O PZAS. ESPECIALES | 3 | 0.55 | 1.65 |
| WW00400 | u | PEQUEÑO MATERIAL | 1.5 | 0.3 | 0.45 |
|  |  | Total |  |  | 20.03 |

**08PIC00037** m CANALIZACIÓN EMPOTRADA AC. GALVANIZADO DIÁM. 2"
Precio: 21.76
Canalización, empotrada, realizada con tubería de acero galvanizado estirada, sin soldadura, calidad según UNE 19040, de 60,3 mm diám. exterior (2") y 3,65 mm de espesor, p.p. de piezas especiales, pasamuros y elementos de sujección, pequeño material y ayudas de albañilería; instalado según CTE y RIPCI. Medida la longitud ejecutada.

| Código | Ud | Descripción | Rendimiento | Precio | Importe |
|---|---|---|---|---|---|
| ATC00100 | h | CUADRILLA ALBAÑILERÍA, FORMADA POR OFICIAL 1ª Y PEÓN ESP. | 0.15 | 38.75 | 5.81 |
| ATC00400 | h | CUADRILLA FORMADA POR OFICIAL 1ª INSTALADOR Y AYUDANTE | 0.22 | 38.89 | 8.56 |
| IC67200 | m | TUBO ACERO GALV. SOLDADO UNE 19040 60,3x3,65 mm DIÁM. x ESP. | 1.01 | 4.96 | 5.01 |
| WW00300 | u | MATERIAL COMPLEMENTARIO O PZAS. ESPECIALES | 3.5 | 0.55 | 1.93 |
| WW00400 | u | PEQUEÑO MATERIAL | 1.5 | 0.3 | 0.45 |
|  |  | Total |  |  | 21.76 |

**08PIC00046** m CANALIZACIÓN SUPERFICIAL AC. GALVANIZADO DIÁM. 1 3/4"
Precio: 17.48
Canalización, en montaje superficial, realizada con tubería de acero galvanizado estirada, sin soldadura, calidad según UNE 19040, de 48,3 mm diám. exterior (1 3/4") y 3,25 mm de espesor, p.p. de piezas especiales, pasamuros, elementos de sujección y pequeño material; instalado según CTE y RIPCI. Medida la longitud ejecutada.

| Código | Ud | Descripción | Rendimiento | Precio | Importe |
|---|---|---|---|---|---|
| ATC00400 | h | CUADRILLA FORMADA POR OFICIAL 1ª INSTALADOR Y AYUDANTE | 0.3 | 38.89 | 11.67 |
| IC67100 | m | TUBO ACERO GALV. SOLDADO UNE 19040 48,3x3,25 mm DIÁM. x ESP. | 1.01 | 3.52 | 3.56 |
| WW00300 | u | MATERIAL COMPLEMENTARIO O PZAS. ESPECIALES | 3.6 | 0.55 | 1.98 |
| WW00400 | u | PEQUEÑO MATERIAL | 0.9 | 0.3 | 0.27 |
|  |  | Total |  |  | 17.48 |

**08PIC00047** m CANALIZACIÓN SUPERFICIAL AC. GALVANIZADO DIÁM. 2"
Precio: 19.63
Canalización, en montaje superficial, realizada con tubería de acero galvanizado estirada, sin soldadura, calidad según UNE 19040, de 60,3 mm diám. exterior (2") y 3,65 mm de espesor, p.p. de piezas especiales, pasamuros, elementos de sujección y pequeño material; instalado según CTE y RIPCI. Medida la longitud ejecutada.

| Código | Ud | Descripción | Rendimiento | Precio | Importe |
|---|---|---|---|---|---|
| ATC00400 | h | CUADRILLA FORMADA POR OFICIAL 1ª INSTALADOR Y AYUDANTE | 0.3 | 38.89 | 11.67 |
| IC67200 | m | TUBO ACERO GALV. SOLDADO UNE 19040 60,3x3,65 mm DIÁM. x ESP. | 1.01 | 4.96 | 5.01 |
| WW00300 | u | MATERIAL COMPLEMENTARIO O PZAS. ESPECIALES | 4.6 | 0.55 | 2.53 |
| WW00400 | u | PEQUEÑO MATERIAL | 1.4 | 0.3 | 0.42 |
|  |  | Total |  |  | 19.63 |

**08PIC00048** m CANALIZACIÓN SUPERFICIAL AC. GALVANIZADO DIÁM. 2 1/2"
Precio: 23.68
Canalización, en montaje superficial, realizada con tubería de acero galvanizado estirada, sin soldadura, calidad según UNE 19040, de 76,1 mm diám. exterior (2 1/2") y 3,65 mm de espesor, p.p. de piezas especiales, pasamuros, elementos de sujección y pequeño material; instalado según CTE y RIPCI. Medida la longitud ejecutada.

| Código | Ud | Descripción | Rendimiento | Precio | Importe |
|---|---|---|---|---|---|
| ATC00400 | h | CUADRILLA FORMADA POR OFICIAL 1ª INSTALADOR Y AYUDANTE | 0.35 | 38.89 | 13.61 |
| IC67300 | m | TUBO ACERO GALV. SOLDADO UNE 19040 76,1x3,65 mm DIÁM. x ESP. | 1.01 | 6.77 | 6.84 |
| WW00300 | u | MATERIAL COMPLEMENTARIO O PZAS. ESPECIALES | 5.1 | 0.55 | 2.81 |
| WW00400 | u | PEQUEÑO MATERIAL | 1.4 | 0.3 | 0.42 |
|  |  | Total |  |  | 23.68 |

**08PIC00049** m CANALIZACIÓN SUPERFICIAL AC. GALVANIZADO DIÁM. 3"
Precio: 26.66
Canalización, en montaje superficial, realizada con tubería de acero galvanizado estirada, sin soldadura, calidad según UNE 19040, de 88,9 mm diám. exterior (3") y 4,05 mm de espesor, p.p. de piezas especiales, pasamuros, elementos de sujección y pequeño material; instalado según CTE y RIPCI. Medida la longitud ejecutada.

| Código | Ud | Descripción | Rendimiento | Precio | Importe |
|---|---|---|---|---|---|
| ATC00400 | h | CUADRILLA FORMADA POR OFICIAL 1ª INSTALADOR Y AYUDANTE | 0.35 | 38.89 | 13.61 |
| IC67400 | m | TUBO ACERO GALV. SOLDADO UNE 19040 88,9x4,05 mm DIÁM. x ESP. | 1.01 | 9.03 | 9.12 |
| WW00300 | u | MATERIAL COMPLEMENTARIO O PZAS. ESPECIALES | 6.1 | 0.55 | 3.36 |
| WW00400 | u | PEQUEÑO MATERIAL | 1.9 | 0.3 | 0.57 |
|  |  | Total |  |  | 26.66 |

**08PIC00050** m CANALIZACIÓN SUPERFICIAL AC. GALVANIZADO DIÁM. 4"
Precio: 39.61
Canalización, en montaje superficial, realizada con tubería de acero galvanizado estirada, sin soldadura, calidad según UNE 19040, de 114,3 mm diám. exterior (4") y 4,5 mm de espesor, p.p. de piezas especiales, pasamuros, elementos de sujección y pequeño material; instalado según CTE y RIPCI. Medida la longitud ejecutada.

| Código | Ud | Descripción | Rendimiento | Precio | Importe |
|---|---|---|---|---|---|
| ATC00400 | h | CUADRILLA FORMADA POR OFICIAL 1ª INSTALADOR Y AYUDANTE | 0.5 | 38.89 | 19.45 |
| IC67500 | m | TUBO ACERO GALV. SOLDADO UNE 19040 114,3x4,50 mm DIÁM. x ESP. | 1.01 | 15.8 | 15.96 |
| WW00300 | u | MATERIAL COMPLEMENTARIO O PZAS. ESPECIALES | 6.6 | 0.55 | 3.63 |
| WW00400 | u | PEQUEÑO MATERIAL | 1.9 | 0.3 | 0.57 |
|  |  | Total |  |  | 39.61 |

**08PIC00051** m CANALIZACIÓN SUPERFICIAL AC. GALVANIZADO DIÁM. 5"
Precio: 51.65
Canalización, en montaje superficial, realizada con tubería de acero galvanizado estirada, sin soldadura, calidad según UNE 19040, de 139,7 mm diám. exterior (5") y 4,85 mm de espesor, p.p. de piezas especiales, pasamuros, elementos de sujección y pequeño material; instalado según CTE y RIPCI. Medida la longitud ejecutada.

| Código | Ud | Descripción | Rendimiento | Precio | Importe |
|---|---|---|---|---|---|
| ATC00400 | h | CUADRILLA FORMADA POR OFICIAL 1ª INSTALADOR Y AYUDANTE | 0.55 | 38.89 | 21.39 |
| IC67600 | m | TUBO ACERO GALV. SOLDADO UNE 19040 139,7x4,85 mm DIÁM. x ESP. | 1.01 | 25.38 | 25.63 |
| WW00300 | u | MATERIAL COMPLEMENTARIO O PZAS. ESPECIALES | 7.1 | 0.55 | 3.91 |
| WW00400 | u | PEQUEÑO MATERIAL | 2.4 | 0.3 | 0.72 |
|  |  | Total |  |  | 51.65 |

**08PIC90011** m CANALIZACIÓN SUPERFICIAL AC. NEGRO ESTIRADO DIAM. 1/2" S
Precio: 8.23
Canalización de acero soldado UNE-19040, unión soldada o ranurada, de 1/2" de diámetro exterior, incluso p.p. uniones, piezas especiales, anclajes, pequeño material, pintura de imprimación y acabado; instalada según CTE. Medida la longitud ejecutada.

| Código | Ud | Descripción | Rendimiento | Precio | Importe |
|---|---|---|---|---|---|
| ATC00400 | h | CUADRILLA FORMADA POR OFICIAL 1ª INSTALADOR Y AYUDANTE | 0.16 | 38.89 | 6.22 |
| PE00200 | kg | ESMALTE SINTÉTICO | 0.06 | 6.16 | 0.37 |
| PI00300 | kg | IMPRIMACIÓN ANTIOXIDANTE | 0.04 | 4.29 | 0.17 |
| PW00100 | l | DISOLVENTE | 0.04 | 1.49 | 0.06 |
| WW00400 | u | PEQUEÑO MATERIAL | 0.266 | 0.3 | 0.08 |
| IC69000 | m | TUBO ACERO NEGRO SOLDADO UNE 19040 17,2x2,35 mm DIÁM. x ESP. | 1.01 | 1.32 | 1.33 |
|  |  | Total |  |  | 8.23 |

**08PIC90012** m CANALIZACIÓN SUPERFICIAL AC. NEGRO ESTIRADO DIÁM. 3/4" S
Precio: 11.8
Canalización de acero soldado UNE-19040, unión soldada o ranurada, de 3/4" de diámetro exterior, incluso p.p. uniones, piezas especiales, anclajes, pequeño material, pintura de imprimación y acabado; Instalada según CTE. Medida la longitud ejecutada

| Código | Ud | Descripción | Rendimiento | Precio | Importe |
|---|---|---|---|---|---|
| ATC00400 | h | CUADRILLA FORMADA POR OFICIAL 1ª INSTALADOR Y AYUDANTE | 0.16 | 38.89 | 6.22 |
| IC69100 | m | TUBO ACERO NEGRO SOLDADO UNE 19040 21,3x2,65 mm DIÁM. x ESP. | 1.01 | 1.54 | 1.56 |
| PE00200 | kg | ESMALTE SINTÉTICO | 0.06 | 6.16 | 0.37 |
| PI00300 | kg | IMPRIMACIÓN ANTIOXIDANTE | 0.04 | 4.29 | 0.17 |
| WW00300 | u | MATERIAL COMPLEMENTARIO O PZAS. ESPECIALES | 2.6 | 0.55 | 1.43 |
| WW00400 | u | PEQUEÑO MATERIAL | 6.83 | 0.3 | 2.05 |
|  |  | Total |  |  | 11.8 |

**08PIC90013** m CANALIZACIÓN SUPERFICIAL AC. NEGRO ESTIRADO DIÁM. 1" S
Precio: 13.97
Canalización de acero soldado UNE-19040, unión soldada o ranurada, de 1" de diámetro exterior, incluso p.p. uniones, piezas especiales, anclajes, pequeño material, pintura de imprimación y acabado; Instalada según CTE. Medida la longitud ejecutada.

| Código | Ud | Descripción | Rendimiento | Precio | Importe |
|---|---|---|---|---|---|
| ATC00400 | h | CUADRILLA FORMADA POR OFICIAL 1ª INSTALADOR Y AYUDANTE | 0.18 | 38.89 | 7.00 |
| IC69200 | m | TUBO ACERO NEGRO SOLDADO UNE 19040 26,9x2,65 mm DIÁM. x ESP. | 1.01 | 1.82 | 1.84 |
| PE00200 | kg | ESMALTE SINTÉTICO | 0.09 | 6.16 | 0.55 |
| PI00300 | kg | IMPRIMACIÓN ANTIOXIDANTE | 0.06 | 4.29 | 0.26 |
| WW00300 | u | MATERIAL COMPLEMENTARIO O PZAS. ESPECIALES | 3.31 | 0.55 | 1.82 |
| WW00400 | u | PEQUEÑO MATERIAL | 8.33 | 0.3 | 2.50 |
|  |  | Total |  |  | 13.97 |

**08PIC90014** m CANALIZACIÓN SUPERFICIAL AC. NEGRO ESTIRADO DIÁM. 1 1/4" S
Precio: 15.3
Canalización de acero soldado UNE-19040, unión soldada o ranurada, de 1 1/4" de diámetro exterior, incluso p.p. uniones, piezas especiales, anclajes, pequeño material, pintura de imprimación y acabado; Instalada según CTE. Medida la longitud ejecutada.

| Código | Ud | Descripción | Rendimiento | Precio | Importe |
|---|---|---|---|---|---|
| ATC00400 | h | CUADRILLA FORMADA POR OFICIAL 1ª INSTALADOR Y AYUDANTE | 0.18 | 38.89 | 7.00 |
| IC69300 | m | TUBO ACERO NEGRO SOLDADO UNE 19040 33,7x2,65 mm DIÁM. x ESP. | 1.01 | 2.42 | 2.44 |
| PE00200 | kg | ESMALTE SINTÉTICO | 0.09 | 6.16 | 0.55 |
| PI00300 | kg | IMPRIMACIÓN ANTIOXIDANTE | 0.06 | 4.29 | 0.26 |
| WW00300 | u | MATERIAL COMPLEMENTARIO O PZAS. ESPECIALES | 3.91 | 0.55 | 2.15 |
| WW00400 | u | PEQUEÑO MATERIAL | 9.67 | 0.3 | 2.90 |
|  |  | Total |  |  | 15.3 |

**08PIC90015** m CANALIZACIÓN SUPERFICIAL AC. NEGRO ESTIRADO DIÁM. 1 1/2" S
Precio: 18.55
De canalización de acero soldado UNE-19040, unión soldada o ranurada, de 1 1/2" de diámetro exterior, incluso p.p. uniones, piezas especiales, anclajes, pequeño material, pintura de imprimación y acabado; Instalada según CTE. Medida la longitud ejecutada.

| Código | Ud | Descripción | Rendimiento | Precio | Importe |
|---|---|---|---|---|---|
| ATC00400 | h | CUADRILLA FORMADA POR OFICIAL 1ª INSTALADOR Y AYUDANTE | 0.21 | 38.89 | 8.17 |
| IC69400 | m | TUBO ACERO NEGRO SOLDADO UNE 19040 42,4x3,25 mm DIÁM. x ESP. | 1.01 | 3.72 | 3.76 |
| PE00200 | kg | ESMALTE SINTÉTICO | 0.14 | 6.16 | 0.86 |
| PI00300 | kg | IMPRIMACIÓN ANTIOXIDANTE | 0.09 | 4.29 | 0.39 |
| WW00300 | u | MATERIAL COMPLEMENTARIO O PZAS. ESPECIALES | 4.49 | 0.55 | 2.47 |
| WW00400 | u | PEQUEÑO MATERIAL | 9.67 | 0.3 | 2.90 |
|  |  | Total |  |  | 18.55 |

**08PIC90017** m CANALIZACIÓN SUPERFICIAL AC. NEGRO ESTIRADO DIÁM. 2" S
Precio: 23.84
Canalización de acero soldado une 19040, unión soldada o ranurada, de 2" de diámetro exterior, incluso p.p. uniones, piezas especiales, anclajes, pequeño material, pintura de imprimación y acabado; Instalada según CTE. Medida la longitud ejecutada.

| Código | Ud | Descripción | Rendimiento | Precio | Importe |
|---|---|---|---|---|---|
| ATC00400 | h | CUADRILLA FORMADA POR OFICIAL 1ª INSTALADOR Y AYUDANTE | 0.24 | 38.89 | 9.33 |
| IC69600 | m | TUBO ACERO NEGRO SOLDADO UNE 19040 60,3x3,65 mm DIÁM. x ESP. | 1.01 | 5.76 | 5.82 |
| PE00200 | kg | ESMALTE SINTÉTICO | 0.18 | 6.16 | 1.11 |
| PI00300 | kg | IMPRIMACIÓN ANTIOXIDANTE | 0.11 | 4.29 | 0.47 |
| WW00300 | u | MATERIAL COMPLEMENTARIO O PZAS. ESPECIALES | 6.38 | 0.55 | 3.51 |
| WW00400 | u | PEQUEÑO MATERIAL | 12 | 0.3 | 3.60 |
|  |  | Total |  |  | 23.84 |

**08PIC90018** m CANALIZACIÓN SUPERFICIAL AC. NEGRO ESTIRADO DIÁM. 2 1/2" S
Precio: 28.46
Canalización de acero soldado UNE-19040, unión soldada o ranurada, de 2 1/2" de diámetro exterior, incluso p.p. uniones, piezas especiales, anclajes, pequeño material, pintura de imprimación y acabado; Instalada según CTE. Medida la longitud ejecutada.

| Código | Ud | Descripción | Rendimiento | Precio | Importe |
|---|---|---|---|---|---|
| ATC00400 | h | CUADRILLA FORMADA POR OFICIAL 1ª INSTALADOR Y AYUDANTE | 0.28 | 38.89 | 10.89 |
| IC69700 | m | TUBO ACERO NEGRO SOLDADO UNE 19040 76,1x3,65 mm DIÁM. x ESP. | 1.01 | 7.22 | 7.29 |
| PE00200 | kg | ESMALTE SINTÉTICO | 0.2 | 6.16 | 1.23 |
| PI00300 | kg | IMPRIMACIÓN ANTIOXIDANTE | 0.12 | 4.29 | 0.51 |
| WW00300 | u | MATERIAL COMPLEMENTARIO O PZAS. ESPECIALES | 8.98 | 0.55 | 4.94 |
| WW00400 | u | PEQUEÑO MATERIAL | 12 | 0.3 | 3.60 |
|  |  | Total |  |  | 28.46 |

**08PIC90019** m CANALIZACIÓN SUPERFICIAL AC. NEGRO ESTIRADO DIÁM. 3" S
Precio: 35.33
Canalización de acero soldado UNE-19040, unión soldada o ranurada, de 3" de diámetro exterior, incluso p.p. uniones, piezas especiales, anclajes, pequeño material, pintura de imprimación y acabado; Instalada según CTE. Medida la longitud ejecutada.

| Código | Ud | Descripción | Rendimiento | Precio | Importe |
|---|---|---|---|---|---|
| ATC00400 | h | CUADRILLA FORMADA POR OFICIAL 1ª INSTALADOR Y AYUDANTE | 0.31 | 38.89 | 12.06 |
| IC69800 | m | TUBO ACERO NEGRO SOLDADO UNE 19040 88,9x4,05 mm DIÁM. x ESP. | 1.01 | 11.54 | 11.66 |
| PE00200 | kg | ESMALTE SINTÉTICO | 0.23 | 6.16 | 1.42 |
| PI00300 | kg | IMPRIMACIÓN ANTIOXIDANTE | 0.13 | 4.29 | 0.56 |
| WW00300 | u | MATERIAL COMPLEMENTARIO O PZAS. ESPECIALES | 10.05 | 0.55 | 5.53 |
| WW00400 | u | PEQUEÑO MATERIAL | 13.67 | 0.3 | 4.10 |
|  |  | Total |  |  | 35.33 |

**08PIC90020** m CANALIZACIÓN SUPERFICIAL AC. NEGRO ESTIRADO DIÁM. 4" S
Precio: 48.18
Canalización de acero soldado UNE-19040, unión soldada o ranurada, de 4" de diámetro exterior, incluso p.p. uniones, piezas especiales, anclajes, pequeño material, pintura de imprimación y acabado; Instalada según CTE. Medida la longitud ejecutada.

| Código | Ud | Descripción | Rendimiento | Precio | Importe |
|---|---|---|---|---|---|
| ATC00400 | h | CUADRILLA FORMADA POR OFICIAL 1ª INSTALADOR Y AYUDANTE | 0.35 | 38.89 | 13.61 |
| IC69900 | m | TUBO ACERO NEGRO SOLDADO UNE 19040 114,3x4,50 mm DIÁM. x ESP. | 1.01 | 16.24 | 16.40 |
| PE00200 | kg | ESMALTE SINTÉTICO | 0.3 | 6.16 | 1.85 |
| PI00300 | kg | IMPRIMACIÓN ANTIOXIDANTE | 0.18 | 4.29 | 0.77 |
| WW00300 | u | MATERIAL COMPLEMENTARIO O PZAS. ESPECIALES | 20.09 | 0.55 | 11.05 |
| WW00400 | u | PEQUEÑO MATERIAL | 15 | 0.3 | 4.50 |
|  |  | Total |  |  | 48.18 |

**08PIC90022** m CANALIZACIÓN SUPERFICIAL AC. NEGRO ESTIRADO DIÁM. 6" S
Precio: 72.98
Canalización de acero soldado UNE-19040, unión soldada o ranurada, de 6" de diámetro exterior, incluso p.p. uniones, piezas especiales, anclajes, pequeño material, pintura de imprimación y acabado; Instalada según CTE. Medida la longitud ejecutada.

| Código | Ud | Descripción | Rendimiento | Precio | Importe |
|---|---|---|---|---|---|
| ATC00400 | h | CUADRILLA FORMADA POR OFICIAL 1ª INSTALADOR Y AYUDANTE | 0.4 | 38.89 | 15.56 |
| IC69920 | m | TUBO ACERO NEGRO SOLDADO UNE 19040 6" | 1.01 | 32.52 | 32.85 |
| PE00200 | kg | ESMALTE SINTÉTICO | 0.45 | 6.16 | 2.77 |
| PI00300 | kg | IMPRIMACIÓN ANTIOXIDANTE | 0.28 | 4.29 | 1.20 |
| WW00300 | u | MATERIAL COMPLEMENTARIO O PZAS. ESPECIALES | 28.36 | 0.55 | 15.60 |
| WW00400 | u | PEQUEÑO MATERIAL | 16.67 | 0.3 | 5.00 |
|  |  | Total |  |  | 72.98 |

**08PIC90026** m CANALIZACIÓN SUPERFICIAL AC. NEGRO ESTIRADO DIÁM. 8" S
Precio: 118.65
Canalización de acero estirado sin soldadura UNE-19040, unión soldada o ranurada, de 8" de diámetro exterior, incluso p.p. uniones, piezas especiales, anclajes, pequeño material, pintura de imprimación y acabado; Instalada según CTE. Medida la longitud ejecutada.

| Código | Ud | Descripción | Rendimiento | Precio | Importe |
|---|---|---|---|---|---|
| ATC00400 | h | CUADRILLA FORMADA POR OFICIAL 1ª INSTALADOR Y AYUDANTE | 0.7 | 38.89 | 27.22 |
| IC69930 | m | TUBO ACERO NEGRO SOLDADO UNE 19040 8" | 1.01 | 40.32 | 40.72 |
| PE00200 | kg | ESMALTE SINTÉTICO | 0.6 | 6.16 | 3.70 |
| PI00300 | kg | IMPRIMACIÓN ANTIOXIDANTE | 0.38 | 4.29 | 1.63 |
| WW00300 | u | MATERIAL COMPLEMENTARIO O PZAS. ESPECIALES | 69.79 | 0.55 | 38.38 |
| WW00400 | u | PEQUEÑO MATERIAL | 23.33 | 0.3 | 7.00 |
|  |  | Total |  |  | 118.65 |

**08PIC90030** m CANALIZACIÓN SUPERFICIAL AC. NEGRO ESTIRADO DIÁM. 10" S
Precio: 161.23
Canalización de acero estirado sin soldadura UNE-19040, unión soldada o ranurada, de 10" de diámetro exterior, incluso p.p. uniones, piezas especiales, anclajes, pequeño material, pintura de imprimación y acabado; Instalada según CTE. Medida la longitud ejecutada

| Código | Ud | Descripción | Rendimiento | Precio | Importe |
|---|---|---|---|---|---|
| ATC00400 | h | CUADRILLA FORMADA POR OFICIAL 1ª INSTALADOR Y AYUDANTE | 1.05 | 38.89 | 40.83 |
| IC69940 | m | TUBO ACERO NEGRO SOLDADO UNE 19040 10" | 1.01 | 50.42 | 50.92 |
| PE00200 | kg | ESMALTE SINTÉTICO | 0.75 | 6.16 | 4.62 |
| PI00300 | kg | IMPRIMACIÓN ANTIOXIDANTE | 0.48 | 4.29 | 2.06 |
| WW00300 | u | MATERIAL COMPLEMENTARIO O PZAS. ESPECIALES | 94.55 | 0.55 | 52.00 |
| WW00400 | u | PEQUEÑO MATERIAL | 36 | 0.3 | 10.80 |
|  |  | Total |  |  | 161.23 |

**08PIC90034** m CANALIZACIÓN SUPERFICIAL AC. NEGRO ESTIRADO DIÁM. 12" S
Precio: 186.89
Canalización de acero estirado sin soldadura UNE-19040, unión soldada o ranurada, de 12" de diámetro exterior, incluso p.p. uniones, piezas especiales, anclajes, pequeño material, pintura de imprimación y acabado; Instalada según CTE. Medida la longitud ejecutada.

| Código | Ud | Descripción | Rendimiento | Precio | Importe |
|---|---|---|---|---|---|
| ATC00400 | h | CUADRILLA FORMADA POR OFICIAL 1ª INSTALADOR Y AYUDANTE | 1.15 | 38.89 | 44.72 |
| IC69950 | m | TUBO ACERO NEGRO SOLDADO UNE 19040 12" | 1.01 | 61.52 | 62.14 |
| PE00200 | kg | ESMALTE SINTÉTICO | 0.9 | 6.16 | 5.54 |
| PI00300 | kg | IMPRIMACIÓN ANTIOXIDANTE | 0.58 | 4.29 | 2.49 |
| WW00300 | u | MATERIAL COMPLEMENTARIO O PZAS. ESPECIALES | 109.09 | 0.55 | 60.00 |
| WW00400 | u | PEQUEÑO MATERIAL | 40 | 0.3 | 12.00 |
|  |  | Total |  |  | 186.89 |

###### 08PID Detección y alarma

**08PID00001** u DETECTOR IÓNICO DE HUMOS
Precio: 48.4
Detector ionico de humos, construido con plástico termorresistente, formado por zócalo intercambiable con piloto de alarma y bornes de conexión y de salida para piloto remoto, equipo captador compuesto por dos cámaras ionizadas con isotopo radiactivo de americio 241 con radiaciones alfa menor de 1 microcurio, tensión de alimentación a 24 VCC, homologado, incluso pequeño material, conexiones y montaje; instalado según CTE y RIPCI. Medida la cantidad ejecutada.

| Código | Ud | Descripción | Rendimiento | Precio | Importe |
|---|---|---|---|---|---|
| TO01800 | h | OF. 1ª ELECTRICISTA | 0.3 | 19.85 | 5.96 |
| IP03000 | u | DETECTOR IÓNICO DE HUMOS Y GASES | 1 | 41.59 | 41.59 |
| WW00300 | u | MATERIAL COMPLEMENTARIO O PZAS. ESPECIALES | 1 | 0.55 | 0.55 |
| WW00400 | u | PEQUEÑO MATERIAL | 1 | 0.3 | 0.30 |
|  |  | Total |  |  | 48.4 |

**08PID00006** u DETECTOR ÓPTICO DE HUMOS
Precio: 50.6
Detector optico de humos, construido con plástico termorresistente, formado por zócalo intercambiable con piloto de alarma y bornes de conexión y de salida para piloto remoto, equipo captador de celula fotoeléctrica, tensión de alimentación a 24 VCC, homologado, incluso pequeño material, conexiones y montaje; instalado según CTE y RIPCI. Medida la cantidad ejecutada.

| Código | Ud | Descripción | Rendimiento | Precio | Importe |
|---|---|---|---|---|---|
| TO01800 | h | OF. 1ª ELECTRICISTA | 0.3 | 19.85 | 5.96 |
| IP03100 | u | DETECTOR ÓPTICO DE HUMO | 1 | 43.79 | 43.79 |
| WW00300 | u | MATERIAL COMPLEMENTARIO O PZAS. ESPECIALES | 1 | 0.55 | 0.55 |
| WW00400 | u | PEQUEÑO MATERIAL | 1 | 0.3 | 0.30 |
|  |  | Total |  |  | 50.6 |

**08PID00011** u DETECTOR TERMOVELOCIMÉTRICO
Precio: 31.16
Detector termovelocimetrico, construido con plástico termorresistente, formado por zócalo intercambiable con piloto de alarma y bornes de conexión y de salida para piloto remoto, equipo captador compuesto por dos sensores de temperatura, con un tiempo de respuesta de 15 seg. para un incremento máximo de la temperatura de 10º por minuto y un temperatura fija de reacción de 58º, tensión de alimentación a 24 VCC, homologado, incluso pequeño material, conexiones y montaje; instalado según CTE y RIPCI. Medida la cantidad ejecutada.

| Código | Ud | Descripción | Rendimiento | Precio | Importe |
|---|---|---|---|---|---|
| TO01800 | h | OF. 1ª ELECTRICISTA | 0.3 | 19.85 | 5.96 |
| IP03300 | u | DETECTOR TERMO-VELOCÍMETRO | 1 | 24.35 | 24.35 |
| WW00300 | u | MATERIAL COMPLEMENTARIO O PZAS. ESPECIALES | 1 | 0.55 | 0.55 |
| WW00400 | u | PEQUEÑO MATERIAL | 1 | 0.3 | 0.30 |
|  |  | Total |  |  | 31.16 |

**08PID00016** u DETECTOR TÉRMICO TERMOSTATICO
Precio: 30.37
Detector térmico termostatico, construido con plástico termorresistente, formado por zócalo intercambiable con piloto de alarma y bornes de conexión y de salida para piloto remoto, equipo captador compuesto por un termostato para reacción a la temperatura de 58º, tensión de alimentación a 24 VCC, homologado, incluso pequeño material, conexiones y montaje; instalado según CTE y RIPCI. Medida la cantidad ejecutada.

| Código | Ud | Descripción | Rendimiento | Precio | Importe |
|---|---|---|---|---|---|
| TO01800 | h | OF. 1ª ELECTRICISTA | 0.3 | 19.85 | 5.96 |
| IP03200 | u | DETECTOR TÉRMICO TERMOSTÁTICO | 1 | 23.56 | 23.56 |
| WW00300 | u | MATERIAL COMPLEMENTARIO O PZAS. ESPECIALES | 1 | 0.55 | 0.55 |
| WW00400 | u | PEQUEÑO MATERIAL | 1 | 0.3 | 0.30 |
|  |  | Total |  |  | 30.37 |

**08PID00031** u SONDA INDICADORA A NIVEL DE AGUA DEPÓSITO
Precio: 197.2
Sonda indicadora a distancia, del nivel de agua del depósito, con cuadro de señalización y alarma, incluso pequeño material, montaje y conexiones; instalado según CTE y RIPCI. Medida la cantidad ejecutada.

| Código | Ud | Descripción | Rendimiento | Precio | Importe |
|---|---|---|---|---|---|
| TO01800 | h | OF. 1ª ELECTRICISTA | 0.4 | 19.85 | 7.94 |
| IP11500 | u | SONDA INDICADORA A DISTANCIA NIVEL DEPOSITO AGUA | 1 | 187.86 | 187.86 |
| WW00300 | u | MATERIAL COMPLEMENTARIO O PZAS. ESPECIALES | 2 | 0.55 | 1.10 |
| WW00400 | u | PEQUEÑO MATERIAL | 1 | 0.3 | 0.30 |
|  |  | Total |  |  | 197.2 |

**08PID00045** u CENTRAL DETECCIÓN AUT. INCENDIOS, MODULAR 2 ZONAS
Precio: 517.66
Central de señalización de detección automática de incendios para 2 zonas, modular, formada por armario de chapa de acero pintada al horno y tapa de metacrilato, conteniendo un bloque de alimentación con transformador-rectificador 220 VCA/24 VCC, acumulador a 24 VCC para 24 horas, dos reles de salida para maniobras por cada zona, alarma acústica, pilotos de señalización de alarma, de averia y de servicio por zona y de la central, pulsadores de paro de señales, de inhibición de reles de rearme y de prueba de la alarma y de los pilotos, pulsador de alarma, interrup. de puesta en servicio la central y de corte tensión de entrada, incluso pequeño material, montaje y conexionado; instalada según CTE y RIPCI. Medida la cantidad ejecutada.

| Código | Ud | Descripción | Rendimiento | Precio | Importe |
|---|---|---|---|---|---|
| ATC00100 | h | CUADRILLA ALBAÑILERÍA, FORMADA POR OFICIAL 1ª Y PEÓN ESP. | 0.4 | 38.75 | 15.50 |
| ATC00400 | h | CUADRILLA FORMADA POR OFICIAL 1ª INSTALADOR Y AYUDANTE | 4 | 38.89 | 155.56 |
| IP01700 | u | CENTRAL DETECCIÓN AUTOMÁT. INCENDIOS, MODULAR 2 ZONAS | 1 | 338.1 | 338.10 |
| WW00300 | u | MATERIAL COMPLEMENTARIO O PZAS. ESPECIALES | 10 | 0.55 | 5.50 |
| WW00400 | u | PEQUEÑO MATERIAL | 10 | 0.3 | 3.00 |
|  |  | Total |  |  | 517.66 |

**08PID00050** u CENTRAL DETECCIÓN AUT. INCENDIOS, MODULAR 6 ZONAS
Precio: 803.42
Central de señalización de detección automática de incendios para 6 zonas, modular, formada por armario de chapa de acero pintada al horno y tapa de metacrilato, conteniendo un bloque de alimentación con transformador-rectificador 220 VCA/24 VCC, acumulador a 24 VCC para 24 horas, dos relés de salida para maniobras por cada zona, alarma acústica, pilotos de señalización de alarma, de averia y de servicio por zona y de la central, pulsadores de paro de señales, de inhibición de relés de rearme y de prueba de la alarma y de los pilotos, pulsador de alarma, interrup. de puesta en servicio la central y de corte tensión de entrada, incluso pequeño material, montaje y conexionado; instalada según CTE y RIPCI. Medida la cantidad ejecutada.

| Código | Ud | Descripción | Rendimiento | Precio | Importe |
|---|---|---|---|---|---|
| ATC00100 | h | CUADRILLA ALBAÑILERÍA, FORMADA POR OFICIAL 1ª Y PEÓN ESP. | 0.5 | 38.75 | 19.38 |
| ATC00400 | h | CUADRILLA FORMADA POR OFICIAL 1ª INSTALADOR Y AYUDANTE | 6 | 38.89 | 233.34 |
| IP02100 | u | CENTRAL DETECCIÓN AUTOMÁT. INCENDIOS, MODULAR 6 ZONAS | 1 | 538.85 | 538.85 |
| WW00300 | u | MATERIAL COMPLEMENTARIO O PZAS. ESPECIALES | 15 | 0.55 | 8.25 |
| WW00400 | u | PEQUEÑO MATERIAL | 12 | 0.3 | 3.60 |
|  |  | Total |  |  | 803.42 |

**08PID00060** u CENTRAL DETECCIÓN AUT. INCENDIOS, MODULAR 24 ZONAS
Precio: 2037.17
Central de señalización de detección automática de incendios para 24 zonas modular formada por armario de chapa de acero pintada al horno y tapa de metacrilato conteniendo un bloque de alimentación con transformador-rectificador 220 VCA/24 VCC acumulador a 24 VCC para 24 horas, 2 relés de salida para maniobras por cada zona, alarma acústica, pilotos de señalización de alarma de averia y de servicio por zona y de la central pulsadores de paro de señales de inhibición de relés de rearme y de prueba de la alarma y de los pilotos pulsador de alarma interrup. de puesta en servicio la central y de corte tensión de entrada, incluso pequeño material, montaje y conexionado; instalada según CTE y RIPCI. Medida la cantidad ejecutada

| Código | Ud | Descripción | Rendimiento | Precio | Importe |
|---|---|---|---|---|---|
| ATC00100 | h | CUADRILLA ALBAÑILERÍA, FORMADA POR OFICIAL 1ª Y PEÓN ESP. | 0.6 | 38.75 | 23.25 |
| ATC00400 | h | CUADRILLA FORMADA POR OFICIAL 1ª INSTALADOR Y AYUDANTE | 11 | 38.89 | 427.79 |
| IP02500 | u | CENTRAL DETECCIÓN AUTOMÁT. INCENDIOS, MODULAR 24 ZONAS | 1 | 1563.63 | 1563.63 |
| WW00300 | u | MATERIAL COMPLEMENTARIO O PZAS. ESPECIALES | 30 | 0.55 | 16.50 |
| WW00400 | u | PEQUEÑO MATERIAL | 20 | 0.3 | 6.00 |
|  |  | Total |  |  | 2037.17 |

**08PID00082** u CENTRAL DETECCIÓN AUT. 4 ZONAS, EXTINC. 2 ZONAS, INCENDIOS
Precio: 738.87
Central de señalización de detección automática y extinción de incendios, para 4 zonas detección y 2 extinción, formada por armario con tapa de metacrilato conteniendo: un bloque aliment. con transformador-rectificador 220 VCA/24 VCC, batería a 24 VCC para 24 horas, alarma acústica, módulos de detección con dos relés de salida pilotos de alarma averia y servicio pulsadores de alarma para señal e inhibición y rearme módulos de extinción, con piloto pulsador de extinción y paro temporizador 0-1 min. para disparo automático de extinción pilotos de la central e interrup. servicio de corte tensión y prueba de alarma y pilotos letrero de "extinción disparada", incluso pequeño material, montaje, conexionado y ayudas albañilería; instalada según CTE y RIPCI. Medida la cantidad ejecutada.

| Código | Ud | Descripción | Rendimiento | Precio | Importe |
|---|---|---|---|---|---|
| ATC00100 | h | CUADRILLA ALBAÑILERÍA, FORMADA POR OFICIAL 1ª Y PEÓN ESP. | 0.5 | 38.75 | 19.38 |
| ATC00400 | h | CUADRILLA FORMADA POR OFICIAL 1ª INSTALADOR Y AYUDANTE | 6 | 38.89 | 233.34 |
| IP01900 | u | CENTRAL DETECCIÓN AUTOMÁT. INCENDIOS, MODULAR 4 ZONAS | 1 | 396.46 | 396.46 |
| IP08600 | u | MODULO 2 ZONAS EXTINCIÓN PARA CENTRAL DETC. Y EXTINCION | 1 | 81.19 | 81.19 |
| WW00300 | u | MATERIAL COMPLEMENTARIO O PZAS. ESPECIALES | 10 | 0.55 | 5.50 |
| WW00400 | u | PEQUEÑO MATERIAL | 10 | 0.3 | 3.00 |
|  |  | Total |  |  | 738.87 |

**08PID00086** u CENTRAL DETECCIÓN AUT. 8 ZONAS, EXTINC. 2 ZONAS, INCENDIOS
Precio: 988.53
Central de señalización de detección automática y extinción de incendios, para 8 zonas detección y 2 extinción, formada por armario con tapa de metacrilato conteniendo: un bloque aliment. con transformador-rectificador 220 VCA/24 VCC, batería a 24 VCC para 24 horas, alarma acústica, módulos de detección con dos relés de salida pilotos de alarma averia y servicio pulsadores de alarma para señal e inhibición y rearme módulos de extinción, con piloto pulsador de extinción y paro temporizador 0-1 min. para disparo automático de extinción pilotos de la central e interrup. servicio de corte tensión y prueba de alarma y pilotos letrero de "extinción disparada", incluso pequeño material, montaje, conexionado y ayudas albañilería; instalada según CTE y RIPCI. Medida la cantidad ejecutada

| Código | Ud | Descripción | Rendimiento | Precio | Importe |
|---|---|---|---|---|---|
| ATC00100 | h | CUADRILLA ALBAÑILERÍA, FORMADA POR OFICIAL 1ª Y PEÓN ESP. | 0.5 | 38.75 | 19.38 |
| ATC00400 | h | CUADRILLA FORMADA POR OFICIAL 1ª INSTALADOR Y AYUDANTE | 7 | 38.89 | 272.23 |
| IP02200 | u | CENTRAL DETECCIÓN AUTOMÁT. INCENDIOS, MODULAR 8 ZONAS | 1 | 600.23 | 600.23 |
| IP08600 | u | MODULO 2 ZONAS EXTINCIÓN PARA CENTRAL DETC. Y EXTINCION | 1 | 81.19 | 81.19 |
| WW00300 | u | MATERIAL COMPLEMENTARIO O PZAS. ESPECIALES | 20 | 0.55 | 11.00 |
| WW00400 | u | PEQUEÑO MATERIAL | 15 | 0.3 | 4.50 |
|  |  | Total |  |  | 988.53 |

**08PID00090** u CENTRAL DETECCIÓN AUT. 12 ZONAS, EXTINC. 6 ZONAS, INCENDIOS
Precio: 1452.43
Central de señalización de detección automática y extinción de incendios, para 12 zonas detección y 6 extinción, formada por armario con tapa de metacrilato conteniendo: un bloque aliment. con transformador-rectificador 220 VCA/24 VCC, batería a 24 VCC para 24 horas, alarma acústica, módulos de detección con dos relés de salida pilotos de alarma averia y servicio pulsadores de alarma para señal e inhibición y rearme módulos de extinción con piloto pulsador de extinción y paro temporizador 0-1 min. para disparo automático de extinción pilotos de la central e interrup. servicio de corte tensión y prueba de alarma y pilotos letrero de "extinción disparada", incluso pequeño material, montaje, conexionado y ayudas albañilería; instalada según CTE y RIPCI. Medida la cantidad ejecutada

| Código | Ud | Descripción | Rendimiento | Precio | Importe |
|---|---|---|---|---|---|
| ATC00100 | h | CUADRILLA ALBAÑILERÍA, FORMADA POR OFICIAL 1ª Y PEÓN ESP. | 0.6 | 38.75 | 23.25 |
| ATC00400 | h | CUADRILLA FORMADA POR OFICIAL 1ª INSTALADOR Y AYUDANTE | 10 | 38.89 | 388.90 |
| IP02400 | u | CENTRAL DETECCIÓN AUTOMÁT. INCENDIOS, MODULAR 12 ZONAS | 1 | 774.21 | 774.21 |
| IP08600 | u | MODULO 2 ZONAS EXTINCIÓN PARA CENTRAL DETC. Y EXTINCION | 3 | 81.19 | 243.57 |
| WW00300 | u | MATERIAL COMPLEMENTARIO O PZAS. ESPECIALES | 30 | 0.55 | 16.50 |
| WW00400 | u | PEQUEÑO MATERIAL | 20 | 0.3 | 6.00 |
|  |  | Total |  |  | 1452.43 |

**08PID00101** u PULSADOR PARA DISPARO MANUAL DE ALARMA-SUPERFICIE
Precio: 22.07
Pulsador para el disparo manual de alarma, en montaje superficial, compuesto por caja de plástico, color rojo, con marco frontal conteniendo lámina de vidrio con inscripción indeleble, "rompase en caso de incendio", pulsador, piloto de señalización, contactor y bornas, de conexión, incluso montaje y conexiones; instalado según CTE y RIPCI. Medida la cantidad ejecutada.

| Código | Ud | Descripción | Rendimiento | Precio | Importe |
|---|---|---|---|---|---|
| TO01800 | h | OF. 1ª ELECTRICISTA | 0.3 | 19.85 | 5.96 |
| IP09200 | u | PULSADOR ALARMA MONTAJE SUPERFICIAL | 1 | 15.26 | 15.26 |
| WW00300 | u | MATERIAL COMPLEMENTARIO O PZAS. ESPECIALES | 1 | 0.55 | 0.55 |
| WW00400 | u | PEQUEÑO MATERIAL | 1 | 0.3 | 0.30 |
|  |  | Total |  |  | 22.07 |

**08PID00102** u PULSADOR PARA DISPARO MANUAL DE ALARMA EMPOTRADO
Precio: 27.38
Pulsador para el disparo manual de alarma, empotrado compuesto por caja de plástico, color rojo, con marco frontal conteniendo lámina de vidrio con inscripción indeleble "rompase en caso de incendio", pulsador, piloto de señalización, contactor y bornas de conexión, incluso montaje y conexiones; instalado según CTE y RIPCI. Medida la cantidad ejecutada.

| Código | Ud | Descripción | Rendimiento | Precio | Importe |
|---|---|---|---|---|---|
| TO01800 | h | OF. 1ª ELECTRICISTA | 0.3 | 19.85 | 5.96 |
| IP09300 | u | PULSADOR ALARMA PARA EMPOTRAR | 1 | 20.57 | 20.57 |
| WW00300 | u | MATERIAL COMPLEMENTARIO O PZAS. ESPECIALES | 1 | 0.55 | 0.55 |
| WW00400 | u | PEQUEÑO MATERIAL | 1 | 0.3 | 0.30 |
|  |  | Total |  |  | 27.38 |

**08PID00111** u CAMPANA DE ALARMA DE 150 mm (6") DE DIAM.
Precio: 39
Campana de alarma de 150 mm (6") de diámetro y 81 dB, tensión de alimentación 24 VCC, incluso pequeño material, montaje y conexionado; instalada según CTE y RIPCI. Medida la cantidad ejecutada.

| Código | Ud | Descripción | Rendimiento | Precio | Importe |
|---|---|---|---|---|---|
| TO01800 | h | OF. 1ª ELECTRICISTA | 0.25 | 19.85 | 4.96 |
| IP01300 | u | CAMPANA ALARMA, 150 mm DIAMETRO DE 81 dB | 1 | 33.19 | 33.19 |
| WW00300 | u | MATERIAL COMPLEMENTARIO O PZAS. ESPECIALES | 1 | 0.55 | 0.55 |
| WW00400 | u | PEQUEÑO MATERIAL | 1 | 0.3 | 0.30 |
|  |  | Total |  |  | 39 |

**08PID00115** u PUESTO DE ALARMA ÓPTICO-ACÚSTICA
Precio: 105.6
Puesto de alarma óptico-acústica formado por caja de chapa de acero pintada al horno, con sirena de 115 dB de potencia y faro destellante, disparo por señal de la central y por averia de la línea de suministro a la alarma, incluso pequeño material y conexionado. Medida la cantidad ejecutada.

| Código | Ud | Descripción | Rendimiento | Precio | Importe |
|---|---|---|---|---|---|
| TO01800 | h | OF. 1ª ELECTRICISTA | 0.3 | 19.85 | 5.96 |
| IC50100 | u | PUESTO DE ALARMA OPTICA-ACÚSTICA 115 dB | 1 | 99.04 | 99.04 |
| WW00400 | u | PEQUEÑO MATERIAL | 2 | 0.3 | 0.60 |
|  |  | Total |  |  | 105.6 |

**08PID00121** u PILOTO DE SEÑALIZACIÓN DE ACCIÓN REMOTA
Precio: 19.56
Piloto de señalización de acción remota construido en plástico termorresistente, difusor luminoso rojo con lámpara de 2 W y alimentación de 24 VCC, incluso pequeño material y conexionado. Medida la cantidad ejecutada.

| Código | Ud | Descripción | Rendimiento | Precio | Importe |
|---|---|---|---|---|---|
| TO01800 | h | OF. 1ª ELECTRICISTA | 0.2 | 19.85 | 3.97 |
| IC47700 | u | PILOTO SEÑALIZACIÓN DE ACCIÓN REMOTA 2 W | 1 | 15.29 | 15.29 |
| WW00400 | u | PEQUEÑO MATERIAL | 1 | 0.3 | 0.30 |
|  |  | Total |  |  | 19.56 |

**08PID90006** u DETECTOR ÓPTICO DE HUMOS
Precio: 47.68
Detector óptico de humos para identificación por zonas de zócalo intercambiable; instalado según CTE y RIPCI. Medida la cantidad ejecutada.

| Código | Ud | Descripción | Rendimiento | Precio | Importe |
|---|---|---|---|---|---|
| ATC00400 | h | CUADRILLA FORMADA POR OFICIAL 1ª INSTALADOR Y AYUDANTE | 0.1 | 38.89 | 3.89 |
| IP03100 | u | DETECTOR ÓPTICO DE HUMO | 1 | 43.79 | 43.79 |
|  |  | Total |  |  | 47.68 |

**08PID90020** u BARRERA INFRARROJA DE HUMOS
Precio: 53
Detector de humos por barrera de rayos infrarrojos; instalado según CTE y RIPCI. Medida la cantidad ejecutada.

| Código | Ud | Descripción | Rendimiento | Precio | Importe |
|---|---|---|---|---|---|
| ATC00400 | h | CUADRILLA FORMADA POR OFICIAL 1ª INSTALADOR Y AYUDANTE | 0.9 | 38.89 | 35.00 |
| IP00220 | u | AVISADOR ACUSTICO INTERIOS | 1 | 18 | 18.00 |
|  |  | Total |  |  | 53 |

**08PID90045** u CENTRAL CONVENCIONAL DE 2 ZONAS
Precio: 195.78
Central de detección y control de incendios, para 2 zonas, provista de fuente de alimentación y baterias de emergencia; instalado según CTE y RIPCI. Medida la cantidad ejecutada.

| Código | Ud | Descripción | Rendimiento | Precio | Importe |
|---|---|---|---|---|---|
| ATC00400 | h | CUADRILLA FORMADA POR OFICIAL 1ª INSTALADOR Y AYUDANTE | 0.2 | 38.89 | 7.78 |
| IP01750 | u | CENTRAL CONVENCIONAL DE 2 ZONAS | 1 | 170 | 170.00 |
| WW00300 | u | MATERIAL COMPLEMENTARIO O PZAS. ESPECIALES | 32.73 | 0.55 | 18.00 |
|  |  | Total |  |  | 195.78 |

**08PID90046** u CENTRAL CONVENCIONAL DE 4 ZONAS
Precio: 426.13
Central de detección y control de incendios, para 4 zonas, provista de fuente de alimentación y baterias de emergencia; instalado según CTE y RIPCI. Medida la cantidad ejecutada.

| Código | Ud | Descripción | Rendimiento | Precio | Importe |
|---|---|---|---|---|---|
| ATC00400 | h | CUADRILLA FORMADA POR OFICIAL 1ª INSTALADOR Y AYUDANTE | 0.3 | 38.89 | 11.67 |
| IP01900 | u | CENTRAL DETECCIÓN AUTOMÁT. INCENDIOS, MODULAR 4 ZONAS | 1 | 396.46 | 396.46 |
| WW00300 | u | MATERIAL COMPLEMENTARIO O PZAS. ESPECIALES | 32.73 | 0.55 | 18.00 |
|  |  | Total |  |  | 426.13 |

**08PID90055** u CENTRAL CONVENCIONAL DE 8 ZONAS
Precio: 637.68
Central de detección y control de incendios, para 8 zonas, provista de fuente de alimentación y baterias de emergencia; instalado según CTE y RIPCI. Medida la cantidad ejecutada.

| Código | Ud | Descripción | Rendimiento | Precio | Importe |
|---|---|---|---|---|---|
| ATC00400 | h | CUADRILLA FORMADA POR OFICIAL 1ª INSTALADOR Y AYUDANTE | 0.5 | 38.89 | 19.45 |
| IP02200 | u | CENTRAL DETECCIÓN AUTOMÁT. INCENDIOS, MODULAR 8 ZONAS | 1 | 600.23 | 600.23 |
| WW00300 | u | MATERIAL COMPLEMENTARIO O PZAS. ESPECIALES | 32.73 | 0.55 | 18.00 |
|  |  | Total |  |  | 637.68 |

**08PID90100** u CENTRAL MICROPROCESADORA ANALÓGICA 1 LAZO
Precio: 3131.56
Central de detección y control de incendios, identificación individual y tecnología analógica para un lazo de detección, provista de fuente de alimentación y batería de emergencia; instalado según CTE y RIPCI. Medida la cantidad ejecutada.

| Código | Ud | Descripción | Rendimiento | Precio | Importe |
|---|---|---|---|---|---|
| ATC00400 | h | CUADRILLA FORMADA POR OFICIAL 1ª INSTALADOR Y AYUDANTE | 1.3 | 38.89 | 50.56 |
| IP02657 | u | CENTRAL MICROPROCESADORA ANALÓGICA 8 LAZO | 1 | 3057 | 3057.00 |
| WW00300 | u | MATERIAL COMPLEMENTARIO O PZAS. ESPECIALES | 43.64 | 0.55 | 24.00 |
|  |  | Total |  |  | 3131.56 |

**08PID90101** u CENTRAL MICROPROCESADORA ANALÓGICA 2 LAZO
Precio: 3131.56
Central de detección y control de incendios, identificación individual y tecnología analógica para dos lazos de detección, provista de fuente de alimentación y batería de emergencia; instalado según CTE y RIPCI. Medida la cantidad ejecutada.

| Código | Ud | Descripción | Rendimiento | Precio | Importe |
|---|---|---|---|---|---|
| ATC00400 | h | CUADRILLA FORMADA POR OFICIAL 1ª INSTALADOR Y AYUDANTE | 1.3 | 38.89 | 50.56 |
| IP02657 | u | CENTRAL MICROPROCESADORA ANALÓGICA 8 LAZO | 1 | 3057 | 3057.00 |
| WW00300 | u | MATERIAL COMPLEMENTARIO O PZAS. ESPECIALES | 43.64 | 0.55 | 24.00 |
|  |  | Total |  |  | 3131.56 |

**08PID90102** u CENTRAL MICROPROCESADORA ANALÓGICA 4 LAZO
Precio: 3131.56
Central de detección y control de incendios, identificación individual y tecnología analógica para cuatro lazos de detección, provista de fuente de alimentación y batería de emergencia; instalado según CTE y RIPCI. Medida la cantidad ejecutada.

| Código | Ud | Descripción | Rendimiento | Precio | Importe |
|---|---|---|---|---|---|
| ATC00400 | h | CUADRILLA FORMADA POR OFICIAL 1ª INSTALADOR Y AYUDANTE | 1.3 | 38.89 | 50.56 |
| IP02657 | u | CENTRAL MICROPROCESADORA ANALÓGICA 8 LAZO | 1 | 3057 | 3057.00 |
| WW00300 | u | MATERIAL COMPLEMENTARIO O PZAS. ESPECIALES | 43.64 | 0.55 | 24.00 |
|  |  | Total |  |  | 3131.56 |

**08PID90103** u CENTRAL MICROPROCESADORA ANALÓGICA 8 LAZO
Precio: 3131.56
Central de detección y control de incendios, identificación individual y tecnología analógica para ocho lazos de detección, provista de fuente de alimentación y batería de emergencia; instalado según CTE y RIPCI. Medida la cantidad ejecutada.

| Código | Ud | Descripción | Rendimiento | Precio | Importe |
|---|---|---|---|---|---|
| ATC00400 | h | CUADRILLA FORMADA POR OFICIAL 1ª INSTALADOR Y AYUDANTE | 1.3 | 38.89 | 50.56 |
| IP02657 | u | CENTRAL MICROPROCESADORA ANALÓGICA 8 LAZO | 1 | 3057 | 3057.00 |
| WW00300 | u | MATERIAL COMPLEMENTARIO O PZAS. ESPECIALES | 43.64 | 0.55 | 24.00 |
|  |  | Total |  |  | 3131.56 |

**08PID90104** u PULSADOR DE ALARMA POR ZONAS
Precio: 15.39
Pulsador de alarma para identificación por zonas; instalado según CTE y RIPCI. Medida la cantidad ejecutada.

| Código | Ud | Descripción | Rendimiento | Precio | Importe |
|---|---|---|---|---|---|
| ATC00400 | h | CUADRILLA FORMADA POR OFICIAL 1ª INSTALADOR Y AYUDANTE | 0.1 | 38.89 | 3.89 |
| IP09350 | u | PULSADOR DE ALARMA POR ZONAS | 1 | 11.5 | 11.50 |
|  |  | Total |  |  | 15.39 |

**08PID90110** u PULSADOR DISPARO EXTINCIÓN
Precio: 15
Pulsador de disparo de extinción, porovisto de tapa de protección; instalado según CTE y RIPCI. Medida la cantidad ejecutada.

| Código | Ud | Descripción | Rendimiento | Precio | Importe |
|---|---|---|---|---|---|
| ATC00400 | h | CUADRILLA FORMADA POR OFICIAL 1ª INSTALADOR Y AYUDANTE | 0.1 | 38.89 | 3.89 |
| IP09375 | u | PULSADOR DISPARO EXTINCIÓN | 1 | 11.11 | 11.11 |
|  |  | Total |  |  | 15 |

**08PID90115** u PULSADOR PARADA EXTINCIÓN
Precio: 15
Pulsador de parada de extinción, porovisto de tapa de protección; instalado según CTE y RIPCI. Medida la cantidad ejecutada.

| Código | Ud | Descripción | Rendimiento | Precio | Importe |
|---|---|---|---|---|---|
| ATC00400 | h | CUADRILLA FORMADA POR OFICIAL 1ª INSTALADOR Y AYUDANTE | 0.1 | 38.89 | 3.89 |
| IP09385 | u | PULSADOR PARADA EXTINCIÓN | 1 | 11.11 | 11.11 |
|  |  | Total |  |  | 15 |

**08PID90120** u PULSADOR DE ALARMA IDENTIFICABLE
Precio: 36.89
Pulsador de alarma para identificación individual, con zócalo intercambiable; instalado según CTE y RIPCI. Medida la cantidad ejecutada.

| Código | Ud | Descripción | Rendimiento | Precio | Importe |
|---|---|---|---|---|---|
| ATC00400 | h | CUADRILLA FORMADA POR OFICIAL 1ª INSTALADOR Y AYUDANTE | 0.1 | 38.89 | 3.89 |
| IP09390 | u | PULSADOR DE ALARMA IDENTIFICABLE | 1 | 33 | 33.00 |
|  |  | Total |  |  | 36.89 |

**08PID90122** u PILOTO INDICADOR DE ACCION
Precio: 14.51
Piloto indicador de alarma para fijación mural; instalado según CTE y RIPCI. Medida la cantidad ejecutada.

| Código | Ud | Descripción | Rendimiento | Precio | Importe |
|---|---|---|---|---|---|
| ATC00400 | h | CUADRILLA FORMADA POR OFICIAL 1ª INSTALADOR Y AYUDANTE | 0.1 | 38.89 | 3.89 |
| IP08950 | u | PILOTO INDICADOR DE ACCION | 1 | 10.62 | 10.62 |
|  |  | Total |  |  | 14.51 |

**08PID90130** u DETECTOR CONVENCIONAL TERMOVELOCIMETRO DE HUMOS
Precio: 28.24
Detector termovelocimetro de humos para identificación por zonas de zócalo intercambiable; instalado según CTE y RIPCI. Medida la cantidad ejecutada.

| Código | Ud | Descripción | Rendimiento | Precio | Importe |
|---|---|---|---|---|---|
| ATC00400 | h | CUADRILLA FORMADA POR OFICIAL 1ª INSTALADOR Y AYUDANTE | 0.1 | 38.89 | 3.89 |
| IP03300 | u | DETECTOR TERMO-VELOCÍMETRO | 1 | 24.35 | 24.35 |
|  |  | Total |  |  | 28.24 |

**08PID90140** u DETECTOR TERMOVELOCIMETRO IDENTIFICABLE
Precio: 50.14
Detector termovelocímetro para identificación individual, con zócalo intercambiable; instalado según CTE y RIPCI. Medida la cantidad ejecutada.

| Código | Ud | Descripción | Rendimiento | Precio | Importe |
|---|---|---|---|---|---|
| ATC00400 | h | CUADRILLA FORMADA POR OFICIAL 1ª INSTALADOR Y AYUDANTE | 0.1 | 38.89 | 3.89 |
| IP03375 | u | DETECTOR TERMOVELOCIMETRO IDENTIFICABLE | 1 | 46.25 | 46.25 |
|  |  | Total |  |  | 50.14 |

**08PID90200** u AVISADOR ACÚSTICO INTERIOR
Precio: 21.89
Avisador acústico de alarma para instalación interior; instalado según CTE y RIPCI. Medida la cantidad ejecutada.

| Código | Ud | Descripción | Rendimiento | Precio | Importe |
|---|---|---|---|---|---|
| ATC00400 | h | CUADRILLA FORMADA POR OFICIAL 1ª INSTALADOR Y AYUDANTE | 0.1 | 38.89 | 3.89 |
| IP00220 | u | AVISADOR ACUSTICO INTERIOS | 1 | 18 | 18.00 |
|  |  | Total |  |  | 21.89 |

**08PID90250** u AVISADOR ÓPTICO-ACÚSTICO INTERIOR
Precio: 21.89
Avisador óptico-acústico de alarma para instalación interior; instalado según CTE y RIPCI. Medida la cantidad ejecutada.

| Código | Ud | Descripción | Rendimiento | Precio | Importe |
|---|---|---|---|---|---|
| ATC00400 | h | CUADRILLA FORMADA POR OFICIAL 1ª INSTALADOR Y AYUDANTE | 0.1 | 38.89 | 3.89 |
| IP00230 | u | AVISADOR ÓPTICO-ACÚSTICO INTERIOR | 1 | 18 | 18.00 |
|  |  | Total |  |  | 21.89 |

**08PID90275** u AVISADOR DISPARO DE EXTINCIÓN
Precio: 15
Pulsador de parada de extinción, provisto de tapa de protección; instalado según CTE y RIPCI. Medida la cantidad ejecutada.

| Código | Ud | Descripción | Rendimiento | Precio | Importe |
|---|---|---|---|---|---|
| ATC00400 | h | CUADRILLA FORMADA POR OFICIAL 1ª INSTALADOR Y AYUDANTE | 0.1 | 38.89 | 3.89 |
| IP00240 | u | AVISADOR DISPARO DE EXTINCIÓN | 1 | 11.11 | 11.11 |
|  |  | Total |  |  | 15 |

**08PID90300** u PANEL DE CONTROL DE EXTINCIÓN
Precio: 402.49
Panel autónomo de control de extinción, para control, de 2 zonasde detección y gestión de un sistema de extinción automática, provisto de baterias de emergencia; instalado según CTE y RIPCI. Medida la cantidad ejecutada.

| Código | Ud | Descripción | Rendimiento | Precio | Importe |
|---|---|---|---|---|---|
| ATC00400 | h | CUADRILLA FORMADA POR OFICIAL 1ª INSTALADOR Y AYUDANTE | 0.2 | 38.89 | 7.78 |
| IP08650 | u | PANEL DE CONTROL DE EXTINCIÓN | 1 | 376.71 | 376.71 |
| WW00300 | u | MATERIAL COMPLEMENTARIO O PZAS. ESPECIALES | 32.73 | 0.55 | 18.00 |
|  |  | Total |  |  | 402.49 |

**08PID90325** u BARRERA INFRARROJA DE HUMO IDENTIFICABLE
Precio: 366.41
Detector de humos por barrera de rayos infrarrojos para identificación individual; instalado según CTE y RIPCI. Medida la cantidad ejecutada.

| Código | Ud | Descripción | Rendimiento | Precio | Importe |
|---|---|---|---|---|---|
| ATC00400 | h | CUADRILLA FORMADA POR OFICIAL 1ª INSTALADOR Y AYUDANTE | 0.1 | 38.89 | 3.89 |
| IP00250 | u | BARRERA INFRARROJA DE HUMO IDENTIFICABLE | 1 | 362.52 | 362.52 |
|  |  | Total |  |  | 366.41 |

**08PID90450** u MÓDULO DE CONTROL DE 1 ENTRADA
Precio: 42.21
Módulo programable para la identificación de estado de dispositivo externo; instalado según CTE y RIPCI. Medida la cantidad ejecutada.

| Código | Ud | Descripción | Rendimiento | Precio | Importe |
|---|---|---|---|---|---|
| ATC00400 | h | CUADRILLA FORMADA POR OFICIAL 1ª INSTALADOR Y AYUDANTE | 0.1 | 38.89 | 3.89 |
| IP08651 |  | MÓDULO DE CONTROL DE 1 ENTRADA | 1 | 38.32 | 38.32 |
|  |  | Total |  |  | 42.21 |

**08PID90451** u MÓDULO DE CONTROL DE 2 ENTRADAS
Precio: 46.01
Módulo programable para la identificación de estado de dos dispositivos externos; instalado según CTE y RIPCI. Medida la cantidad ejecutada.

| Código | Ud | Descripción | Rendimiento | Precio | Importe |
|---|---|---|---|---|---|
| ATC00400 | h | CUADRILLA FORMADA POR OFICIAL 1ª INSTALADOR Y AYUDANTE | 0.1 | 38.89 | 3.89 |
| IP08652 | u | MÓDULO DE CONTROL DE 2 ENTRADA | 1 | 42.12 | 42.12 |
|  |  | Total |  |  | 46.01 |

**08PID90455** u MÓDULO DE CONTROL DE 8 ENTRADAS
Precio: 63.57
Módulo programable para la identificación de estado de ocho dispositivos externos; instalado según CTE y RIPCI. Medida la cantidad ejecutada.

| Código | Ud | Descripción | Rendimiento | Precio | Importe |
|---|---|---|---|---|---|
| ATC00400 | h | CUADRILLA FORMADA POR OFICIAL 1ª INSTALADOR Y AYUDANTE | 0.1 | 38.89 | 3.89 |
| IP08656 | u | MÓDULO DE CONTROL DE 8 ENTRADAS | 1 | 59.68 | 59.68 |
|  |  | Total |  |  | 63.57 |

**08PID90460** u MÓDULO DE CONTROL DE ZONA DE DETECCIÓN
Precio: 68.77
Módulo programable para control de una zona de detección o pulsadores de alarma; instalado según CTE y RIPCI. Medida la cantidad ejecutada.

| Código | Ud | Descripción | Rendimiento | Precio | Importe |
|---|---|---|---|---|---|
| ATC00400 | h | CUADRILLA FORMADA POR OFICIAL 1ª INSTALADOR Y AYUDANTE | 0.1 | 38.89 | 3.89 |
| IP08661 | u | MÓDULO DE CONTROL DE ZONA DE DETECCIÓN | 1 | 64.88 | 64.88 |
|  |  | Total |  |  | 68.77 |

**08PID90471** u MÓDULO DE MANIOBRA 1 SALIDA
Precio: 57.49
Módulo programable para activación de un dispositivo externo; instalado según CTE y RIPCI. Medida la cantidad ejecutada.

| Código | Ud | Descripción | Rendimiento | Precio | Importe |
|---|---|---|---|---|---|
| ATC00400 | h | CUADRILLA FORMADA POR OFICIAL 1ª INSTALADOR Y AYUDANTE | 0.1 | 38.89 | 3.89 |
| IP08671 | u | MÓDULO DE MANIOBRA 1 SALIDA | 1 | 53.6 | 53.60 |
|  |  | Total |  |  | 57.49 |

**08PID90472** u MÓDULO DE MANIOBRA 2 SALIDAS
Precio: 60.16
Módulo programable para activación de dos dispositivos externos; instalado según CTE y RIPCI. Medida la cantidad ejecutada.

| Código | Ud | Descripción | Rendimiento | Precio | Importe |
|---|---|---|---|---|---|
| ATC00400 | h | CUADRILLA FORMADA POR OFICIAL 1ª INSTALADOR Y AYUDANTE | 0.1 | 38.89 | 3.89 |
| IP08672 | u | MÓDULO DE MANIOBRA 2 SALIDAS | 1 | 56.27 | 56.27 |
|  |  | Total |  |  | 60.16 |

**08PID90475** u MÓDULO DE MANIOBRA 8 SALIDAS
Precio: 74.15
Módulo programable para activación de ocho dispositivos externos; instalado según CTE y RIPCI. Medida la cantidad ejecutada.

| Código | Ud | Descripción | Rendimiento | Precio | Importe |
|---|---|---|---|---|---|
| ATC00400 | h | CUADRILLA FORMADA POR OFICIAL 1ª INSTALADOR Y AYUDANTE | 0.1 | 38.89 | 3.89 |
| IP08675 | u | MÓDULO DE MANIOBRA 8 SALIDAS | 1 | 70.26 | 70.26 |
|  |  | Total |  |  | 74.15 |

**08PID90480** u MÓDULO AISLADOR DE LINEA
Precio: 42.09
Módulo aislador; instalado según CTE y RIPCI. Medida la cantidad ejecutada.

| Código | Ud | Descripción | Rendimiento | Precio | Importe |
|---|---|---|---|---|---|
| ATC00400 | h | CUADRILLA FORMADA POR OFICIAL 1ª INSTALADOR Y AYUDANTE | 0.1 | 38.89 | 3.89 |
| IP08680 | u | MÓDULO AISLADOR DE LINEA | 1 | 38.2 | 38.20 |
|  |  | Total |  |  | 42.09 |

**08PID90501** u INSTALACIÓN DE INTERCONEXIÓN RESIDENCIAL, LOCAL, OFICINAS...
Precio: 61.21
Conexionado y programación de punto instalado a central de detección y punto de control bajo canalización de PVC; según REBT y CTE. Medido la unidad instalada.

| Código | Ud | Descripción | Rendimiento | Precio | Importe |
|---|---|---|---|---|---|
| ATC00400 | h | CUADRILLA FORMADA POR OFICIAL 1ª INSTALADOR Y AYUDANTE | 0.8 | 38.89 | 31.11 |
| IP16901 | u | INSTALACIÓN DE INTERCONEXIÓN RESIDENCIAL, LOCAL, OFICINAS... | 1 | 16.5 | 16.50 |
| WW00300 | u | MATERIAL COMPLEMENTARIO O PZAS. ESPECIALES | 24.73 | 0.55 | 13.60 |
|  |  | Total |  |  | 61.21 |

**08PID90502** u INSTALACIÓN DE INTERCONEXIÓN SOTANOS
Precio: 175.8
Conexionado y programación de punto instalado a central de detección y punto de control bajo canalización de PVC; según REBT y CTE. Medido la unidad instalada.

| Código | Ud | Descripción | Rendimiento | Precio | Importe |
|---|---|---|---|---|---|
| ATC00400 | h | CUADRILLA FORMADA POR OFICIAL 1ª INSTALADOR Y AYUDANTE | 2.7 | 38.89 | 105.00 |
| IP16902 | u | INSTALACIÓN DE INTERCONEXIÓN SOTANOS | 1 | 24.75 | 24.75 |
| WW00300 | u | MATERIAL COMPLEMENTARIO O PZAS. ESPECIALES | 83.73 | 0.55 | 46.05 |
|  |  | Total |  |  | 175.8 |

**08PID90503** u INSTALACIÓN DE INTERCONEXIÓN INDUSTRIAL
Precio: 351.61
Conexionado y programación de punto instalado a central de detección y punto de control bajo canalización de PVC; según REBT y CTE. Medido la unidad instalada.

| Código | Ud | Descripción | Rendimiento | Precio | Importe |
|---|---|---|---|---|---|
| ATC00400 | h | CUADRILLA FORMADA POR OFICIAL 1ª INSTALADOR Y AYUDANTE | 5.4 | 38.89 | 210.01 |
| IP16903 | u | INSTALACIÓN DE INTERCONEXIÓN INDUSTRIAL | 1 | 49.5 | 49.50 |
| WW00300 | u | MATERIAL COMPLEMENTARIO O PZAS. ESPECIALES | 167.45 | 0.55 | 92.10 |
|  |  | Total |  |  | 351.61 |

**08PID90510** u BUS DE COMUNICACÓN BAJO TUBO
Precio: 6.12
Cable de comunicación y alimentado para sistema microprocesado, bajo canalización de PVC; según REBT y CTE. Medido la unidad instalada.

| Código | Ud | Descripción | Rendimiento | Precio | Importe |
|---|---|---|---|---|---|
| ATC00400 | h | CUADRILLA FORMADA POR OFICIAL 1ª INSTALADOR Y AYUDANTE | 0.08 | 38.89 | 3.11 |
| IP16910 | u | BUS DE COMUNICACIÓN | 1 | 1.65 | 1.65 |
| WW00300 | u | MATERIAL COMPLEMENTARIO O PZAS. ESPECIALES | 2.47 | 0.55 | 1.36 |
|  |  | Total |  |  | 6.12 |

###### 08PIE Extintores móviles

**08PIE00002** u EXTINTOR MÓVIL, DE AGUA, 10 l
Precio: 75.56
Extintor móvil, de agua, con 10 l de capacidad, eficacia 34-B, formado por recipiente de chapa de acero electrosoldada, con presión incorporada, homologado por el M.I., según rgto. de recipientes a presión y con protección interna contra la corrosión, válvula de descarga, de asiento con palanca para interrupción, manómetro, manguera y boquilla con funciones de chorro y de pulverizacion, herrajes de cuelgue, placa de timbre, incluso pequeño material, montaje y ayudas de albañilería; instalado según CTE y RIPCI. Medida la cantidad ejecutada.

| Código | Ud | Descripción | Rendimiento | Precio | Importe |
|---|---|---|---|---|---|
| ATC00100 | h | CUADRILLA ALBAÑILERÍA, FORMADA POR OFICIAL 1ª Y PEÓN ESP. | 0.5 | 38.75 | 19.38 |
| IP07700 | u | EXTINTOR MÓVIL, AGUA, 10 l EFICACIA 34-B | 1 | 55.03 | 55.03 |
| WW00300 | u | MATERIAL COMPLEMENTARIO O PZAS. ESPECIALES | 1 | 0.55 | 0.55 |
| WW00400 | u | PEQUEÑO MATERIAL | 2 | 0.3 | 0.60 |
|  |  | Total |  |  | 75.56 |

**08PIE00023** u EXTINTOR MÓVIL, DE POLVO ABC, 6 kg
Precio: 47.48
Extintor móvil, de polvo ABC, con 6 kg de capacidad eficacia 13-A, 89-B, formado por recipiente de chapa de acero electrosoldada, con presión incorporada, homologado por el M.I., según rgto. de recipientes a presión, válvula de descarga, de asiento con palanca para interrupción, manómetro, herrajes de cuelgue, placa de timbre, incluso pequeño material, montaje y ayudas de albañilería; instalado según CTE y RIPCI. Medida la cantidad ejecutada.

| Código | Ud | Descripción | Rendimiento | Precio | Importe |
|---|---|---|---|---|---|
| ATC00100 | h | CUADRILLA ALBAÑILERÍA, FORMADA POR OFICIAL 1ª Y PEÓN ESP. | 0.4 | 38.75 | 15.50 |
| IP07800 | u | EXTINTOR MÓVIL, POLVO ABC, 6 kg EFICACIA 8-A, 39-B | 1 | 31.13 | 31.13 |
| WW00300 | u | MATERIAL COMPLEMENTARIO O PZAS. ESPECIALES | 1 | 0.55 | 0.55 |
| WW00400 | u | PEQUEÑO MATERIAL | 1 | 0.3 | 0.30 |
|  |  | Total |  |  | 47.48 |

**08PIE00025** u EXTINTOR MÓVIL, DE POLVO ABC, 12 kg
Precio: 80.77
Extintor móvil, de polvo ABC, con 12 kg de capacidad eficacia 34-A,144-B, formado por recipiente de chapa de acero electrosoldada, con presión incorporada, homologado por el M.I., según rgto. de recipientes a presión, válvula de descarga, de asiento con palanca para interrupción, manómetro, manguera y boquilla de descarga, herrajes de cuelgue, placa de timbre, incluso pequeño material, montaje y ayudas de albañilería; instalado según CTE y RIPCI. Medida la cantidad ejecutada.

| Código | Ud | Descripción | Rendimiento | Precio | Importe |
|---|---|---|---|---|---|
| ATC00100 | h | CUADRILLA ALBAÑILERÍA, FORMADA POR OFICIAL 1ª Y PEÓN ESP. | 0.5 | 38.75 | 19.38 |
| IP07900 | u | EXTINTOR MÓVIL, POLVO ABC,12 kg EFICACIA 34-A,144-B | 1 | 60.54 | 60.54 |
| WW00300 | u | MATERIAL COMPLEMENTARIO O PZAS. ESPECIALES | 1 | 0.55 | 0.55 |
| WW00400 | u | PEQUEÑO MATERIAL | 1 | 0.3 | 0.30 |
|  |  | Total |  |  | 80.77 |

**08PIE00026** u EXTINTOR MÓVIL, DE POLVO ABC, 25 kg
Precio: 227.24
Extintor móvil, de polvo ABC, con 25 kg de capacidad formado por recipiente de acero sin soldadura, presión incorporada, homologado por el M.I., según rgto. de recipientes a presión, válvula de descarga, de asiento con palanca para interrupción, manómetro, manguera con boquilla de descarga, equipo de ruedas y asa de varilla de acero para su arrastre, placa de timbre; instalado según CTE y RIPCI. Medida la cantidad ejecutada.

| Código | Ud | Descripción | Rendimiento | Precio | Importe |
|---|---|---|---|---|---|
| ATC00100 | h | CUADRILLA ALBAÑILERÍA, FORMADA POR OFICIAL 1ª Y PEÓN ESP. | 0.6 | 38.75 | 23.25 |
| IP08000 | u | EXTINTOR MÓVIL, POLVO ABC, 25 kg CON EQUIPO RUEDAS | 1 | 203.14 | 203.14 |
| WW00300 | u | MATERIAL COMPLEMENTARIO O PZAS. ESPECIALES | 1 | 0.55 | 0.55 |
| WW00400 | u | PEQUEÑO MATERIAL | 1 | 0.3 | 0.30 |
|  |  | Total |  |  | 227.24 |

**08PIE00032** u EXTINTOR MÓVIL, DE ANHIDRIDO CARBÓNICO, 3,5 kg
Precio: 97.41
Extintor móvil, de anhidrido carbonico, con 3,5 kg de capacidad, eficacia 21-B, formado por recipiente de acero sin soldaduras, con presión incorporada, homologado por el M.I., según rgto. de recipientes a presión, válvula de seguridad y descarga, boquilla, herrajes de cuelgue, placa timbrada, incluso pequeño material, montaje y ayudas de albañilería; instalado según CTE y RIPCI. Medida la cantidad ejecutada.

| Código | Ud | Descripción | Rendimiento | Precio | Importe |
|---|---|---|---|---|---|
| ATC00100 | h | CUADRILLA ALBAÑILERÍA, FORMADA POR OFICIAL 1ª Y PEÓN ESP. | 0.4 | 38.75 | 15.50 |
| IP07200 | u | EXTINTOR MÓVIL, CO2 DE 3,5 kg EFICACIA 21-B | 1 | 81.06 | 81.06 |
| WW00300 | u | MATERIAL COMPLEMENTARIO O PZAS. ESPECIALES | 1 | 0.55 | 0.55 |
| WW00400 | u | PEQUEÑO MATERIAL | 1 | 0.3 | 0.30 |
|  |  | Total |  |  | 97.41 |

**08PIE00033** u EXTINTOR MÓVIL, DE ANHIDRIDO CARBÓNICO, 5 kg
Precio: 108.37
Extintor móvil, de anhidrido carbonico, con 5 kg de capacidad, eficacia 34-B, formado por recipiente de acero sin soldaduras, con presión incorporada, homologada por el M.I., según rgto. de recipientes a presión, válvula de seguridad y descarga, manguera, tubo y boquilla para descarga, herrajes de cuelgue, placa timbrada, incluso pequeño material, montaje y ayudas de albañilería; instalado según CTE y RIPCI. Medida la cantidad ejecutada.

| Código | Ud | Descripción | Rendimiento | Precio | Importe |
|---|---|---|---|---|---|
| ATC00100 | h | CUADRILLA ALBAÑILERÍA, FORMADA POR OFICIAL 1ª Y PEÓN ESP. | 0.4 | 38.75 | 15.50 |
| IP07300 | u | EXTINTOR MÓVIL, CO2 DE 5,0 kg EFICACIA 34-B | 1 | 92.02 | 92.02 |
| WW00300 | u | MATERIAL COMPLEMENTARIO O PZAS. ESPECIALES | 1 | 0.55 | 0.55 |
| WW00400 | u | PEQUEÑO MATERIAL | 1 | 0.3 | 0.30 |
|  |  | Total |  |  | 108.37 |

**08PIE00042** u EXTINTOR MÓVIL, FE-13, CON 3 kg
Precio: 88.85
Extintor móvil, FE-13, con 3 kg de capacidad, eficacia 34-B, formado por recipiente de chapa de acero electrosoldada, con presión incorporada, homologado por el M.I., según rgto. de recipientes a presión, válvula de descarga, de asiento con palanca de interrupción, manómetro, herrajes de cuelgue, placa de timbre, incluso pequeño material, montaje y ayudas de albañilería; instalado según CTE y RIPCI. Medida la cantidad ejecutada.

| Código | Ud | Descripción | Rendimiento | Precio | Importe |
|---|---|---|---|---|---|
| ATC00100 | h | CUADRILLA ALBAÑILERÍA, FORMADA POR OFICIAL 1ª Y PEÓN ESP. | 0.4 | 38.75 | 15.50 |
| IP07500 | u | EXTINTOR MÓVIL, FE-13, 3 kg EFICACIA 34-B | 1 | 72.5 | 72.50 |
| WW00300 | u | MATERIAL COMPLEMENTARIO O PZAS. ESPECIALES | 1 | 0.55 | 0.55 |
| WW00400 | u | PEQUEÑO MATERIAL | 1 | 0.3 | 0.30 |
|  |  | Total |  |  | 88.85 |

**08PIE90023** u EXTINTOR MOVIL, DE POLVO ABC, 6 KG
Precio: 28.74
Extintor móvil, de polvo abc, con 6kg. de capacidad eficacia 21-a,144-b, formado por recipiente de chapa de acero electrosoldada, con presion incorporada, válvula de descarga, de asiento con palanca para interrupción manómetro,herrajes de cuelgue, placa de timbre, incluso pequeño material, montaje y ayudas de albañileria; instalado según CTE . Medida la cantidad ejecutada.

| Código | Ud | Descripción | Rendimiento | Precio | Importe |
|---|---|---|---|---|---|
| ATC00400 | h | CUADRILLA FORMADA POR OFICIAL 1ª INSTALADOR Y AYUDANTE | 0.1 | 38.89 | 3.89 |
| IP07801 | u | EXTINTOR MOVIL, POLVO ABC, 6KG.EFICACIA 21-A,144-B | 1 | 24 | 24.00 |
| WW00300 | u | MATERIAL COMPLEMENTARIO O PZAS. ESPECIALES | 1 | 0.55 | 0.55 |
| WW00400 | u | PEQUEÑO MATERIAL | 1 | 0.3 | 0.30 |
|  |  | Total |  |  | 28.74 |

**08PIE90024** u EXTINTOR MOVIL, DE POLVO ABC, CON 9KG
Precio: 49.74
Extintor movil, de polvo abc, con 9kg. de capacidad eficacia 34-A,183-B, formado por recipiente de chapa de acero electrosoldada, con presión incorporada, válvula de descarga, de asiento con palanca para interrupción; manómetro, herrajes de cuelgue, placa de timbre, incluso pequeño material, montaje y ayudas de albañilería; instalado según CTE. Medida la cantidad ejecutada.

| Código | Ud | Descripción | Rendimiento | Precio | Importe |
|---|---|---|---|---|---|
| ATC00400 | h | CUADRILLA FORMADA POR OFICIAL 1ª INSTALADOR Y AYUDANTE | 0.1 | 38.89 | 3.89 |
| IP07851 | u | EXTINTOR MOVIL, POLVO ABC, 9KG.EFICACIA 21-A,144-B | 1 | 45 | 45.00 |
| WW00300 | u | MATERIAL COMPLEMENTARIO O PZAS. ESPECIALES | 1 | 0.55 | 0.55 |
| WW00400 | u | PEQUEÑO MATERIAL | 1 | 0.3 | 0.30 |
|  |  | Total |  |  | 49.74 |

**08PIE90025** u EXTINTOR MOVIL, DE POLVO ABC, CON 12KG
Precio: 63.74
Extintor móvil, de polvo ABC, con 12kg. de capacidad eficacia 43-a,233-b, formado por recipiente de chapa de acero electrosoldada, con presión incorporada, válvula de descarga, de asiento con palanca para interrupción; manómetro, herrajes de cuelgue, placa de timbre, incluso pequeño material, montaje y ayudas de albañilería; instalado según CTE. Medida la cantidad ejecutada.

| Código | Ud | Descripción | Rendimiento | Precio | Importe |
|---|---|---|---|---|---|
| ATC00400 | h | CUADRILLA FORMADA POR OFICIAL 1ª INSTALADOR Y AYUDANTE | 0.1 | 38.89 | 3.89 |
| IP07901 | u | EXTINTOR MOVIL, DE POLVO ABC, CON 12KG | 1 | 59 | 59.00 |
| WW00300 | u | MATERIAL COMPLEMENTARIO O PZAS. ESPECIALES | 1 | 0.55 | 0.55 |
| WW00400 | u | PEQUEÑO MATERIAL | 1 | 0.3 | 0.30 |
|  |  | Total |  |  | 63.74 |

**08PIE90026** u EXTINTOR MOVIL, DE POLVO ABC, CON 25KG
Precio: 207.88
Extintor móvil, de polvo ABC, con 25 Kg. de capacidad, formado por recipiente de chapa de acero electrosoldada, con presión incorporada, válvula de descarga, de asiento con palanca para interrupción; manómetro, equipos de ruedas, placa de timbre, incluso pequeño material, montaje y ayudas de albañilería, instalado según CTE . Medida la cantidad ejecutada

| Código | Ud | Descripción | Rendimiento | Precio | Importe |
|---|---|---|---|---|---|
| ATC00400 | h | CUADRILLA FORMADA POR OFICIAL 1ª INSTALADOR Y AYUDANTE | 0.1 | 38.89 | 3.89 |
| IP08000 | u | EXTINTOR MÓVIL, POLVO ABC, 25 kg CON EQUIPO RUEDAS | 1 | 203.14 | 203.14 |
| WW00300 | u | MATERIAL COMPLEMENTARIO O PZAS. ESPECIALES | 1 | 0.55 | 0.55 |
| WW00400 | u | PEQUEÑO MATERIAL | 1 | 0.3 | 0.30 |
|  |  | Total |  |  | 207.88 |

**08PIE90033** u EXTINTOR MOVIL, DE ANHIDRIDO CARBÓNICO, CON 5KG
Precio: 84.74
Extintor móvil, de anhídrido carbónico, con 5 Kg. de capacidad eficacia 89-b, formado por recipiente de chapa de acero electrosoldada, con presión incorporada, válvula de descarga, de asiento con palanca para interrupción, manómetro, herrajes de cuelgue, placa de timbre, incluso pequeño material, montaje y ayudas de albañilería; instalado según CTE . Medida la cantidad ejecutada.

| Código | Ud | Descripción | Rendimiento | Precio | Importe |
|---|---|---|---|---|---|
| ATC00400 | h | CUADRILLA FORMADA POR OFICIAL 1ª INSTALADOR Y AYUDANTE | 0.1 | 38.89 | 3.89 |
| IP07301 | u | EXTINTOR MOVIL, DE ANHIDRIDO CARBÓNICO, CON 5KG | 1 | 80 | 80.00 |
| WW00300 | u | MATERIAL COMPLEMENTARIO O PZAS. ESPECIALES | 1 | 0.55 | 0.55 |
| WW00400 | u | PEQUEÑO MATERIAL | 1 | 0.3 | 0.30 |
|  |  | Total |  |  | 84.74 |

**08PIE90043** u EXTINTOR MOVIL, DE ANHIDRIDO CARBÓNICO, CON 2X10KG
Precio: 202.74
Extintor móvil, de anhídrido carbónico, con 2x10 Kg. de capacidad eficacia 89-b, formado por recipiente de chapa de acero electrosoldada, con presión incorporada, válvula de descarga, de asiento con palanca para interrupción, manómetro, equipos de ruedas, placa de timbre, incluso pequeño material, montaje y ayudas de albañilería, instalado según CTE. Medida la cantidad ejecutada

| Código | Ud | Descripción | Rendimiento | Precio | Importe |
|---|---|---|---|---|---|
| ATC00400 | h | CUADRILLA FORMADA POR OFICIAL 1ª INSTALADOR Y AYUDANTE | 0.1 | 38.89 | 3.89 |
| IP05205 | u | EXTINTOR MOVIL, DE ANHIDRIDO CARBÓNICO, CON 2X10KG | 1 | 198 | 198.00 |
| WW00300 | u | MATERIAL COMPLEMENTARIO O PZAS. ESPECIALES | 1 | 0.55 | 0.55 |
| WW00400 | u | PEQUEÑO MATERIAL | 1 | 0.3 | 0.30 |
|  |  | Total |  |  | 202.74 |

###### 08PIF Equipos fijos

**08PIF00002** u PUESTO CONTROL 65 mm DIÁM. PARA ROCIADORES AUT. AGUA
Precio: 977.39
Puesto de control de 65 mm diám. (2 1/2"), para instalación de rociadores automáticos de agua, sistema tubería mojada, formado por: válvula de retención y alarma, de clapeta, de 65 mm diám., cámara de retardo con una capacidad > 8 l, alarma acústica con turbina hidráulica, construido todo en fundición perlitica y los componentes móviles en bronce especial, dos manómetros, una válvula de globo de 50 mm diám., dos válvulas de retención de 20 mm diám., dos de cierre y dos llaves globo para manómetros, conexiones, con tubería de hierro galvanizado entre los distintos componentes y desagües de estos, incluso contrabridas para unión a red de agua y ayudas de albañilería; instalada según CTE y RIPCI. Medida la cantidad ejecutada.

| Código | Ud | Descripción | Rendimiento | Precio | Importe |
|---|---|---|---|---|---|
| ATC00100 | h | CUADRILLA ALBAÑILERÍA, FORMADA POR OFICIAL 1ª Y PEÓN ESP. | 0.1 | 38.75 | 3.88 |
| ATC00400 | h | CUADRILLA FORMADA POR OFICIAL 1ª INSTALADOR Y AYUDANTE | 4.5 | 38.89 | 175.01 |
| IP08700 | u | PUESTO CONTROL ROCIADORES S. TUB. MOJADA 65 mm (2 1/2" ) DIÁM. | 1 | 756.5 | 756.50 |
| WW00300 | u | MATERIAL COMPLEMENTARIO O PZAS. ESPECIALES | 60 | 0.55 | 33.00 |
| WW00400 | u | PEQUEÑO MATERIAL | 30 | 0.3 | 9.00 |
|  |  | Total |  |  | 977.39 |

**08PIF00004** u PUESTO CONTROL 100 mm DIÁM. PARA ROCIADORES AUT. AGUA
Precio: 1129.43
Puesto de control de 100 mm diám. (4"), para instalación de rociadores automáticos de agua, sistema tubería mojada, formado por: válvula de retención y alarma, de clapeta, de 100 mm diám., cámara de retardo con una capacidad > 8 l, alarma acústica con turbina hidráulica, construido todo en fundición perlitica y los componentes móviles en bronce especial, dos manómetros, unaválvula de globo de 50 mm diám., dosválvulas de retención de 20 mm diám., dos de cierre y dos llaves globo para manómetros, conexiones, con tubería de hierro galvanizado entre los distintos componentes y desagües de estos, incluso contrabridas para unión a red de agua y ayudas de albañilería; instalada según CTE y RIPCI. Medida la cantidad ejecutada.

| Código | Ud | Descripción | Rendimiento | Precio | Importe |
|---|---|---|---|---|---|
| ATC00100 | h | CUADRILLA ALBAÑILERÍA, FORMADA POR OFICIAL 1ª Y PEÓN ESP. | 0.1 | 38.75 | 3.88 |
| ATC00400 | h | CUADRILLA FORMADA POR OFICIAL 1ª INSTALADOR Y AYUDANTE | 5 | 38.89 | 194.45 |
| IP08800 | u | PUESTO CONTROL ROCIADORES S. TUB. MOJADA 100 mm (4" ) DIÁM. | 1 | 889.1 | 889.10 |
| WW00300 | u | MATERIAL COMPLEMENTARIO O PZAS. ESPECIALES | 60 | 0.55 | 33.00 |
| WW00400 | u | PEQUEÑO MATERIAL | 30 | 0.3 | 9.00 |
|  |  | Total |  |  | 1129.43 |

**08PIF00026** u ROCIADOR AUT. AGUA 15 mm DETEC. AMPOLLA
Precio: 19.38
Rociador automático de agua, de 15 mm (1/2") de diámetro, construido en bronce, con elemento detector de ampolla de cuarzo para funcionamiento a 68º, deflector, montante o colgante, homologado, incluso pequeño material y conexionado a tubería; instalado según CTE y RIPCI. Medida la cantidad ejecutada.

| Código | Ud | Descripción | Rendimiento | Precio | Importe |
|---|---|---|---|---|---|
| ATC00400 | h | CUADRILLA FORMADA POR OFICIAL 1ª INSTALADOR Y AYUDANTE | 0.2 | 38.89 | 7.78 |
| IP10300 | u | ROCIADOR DE AGUA 15 mm (1/2") DIÁM. DETEC. AMPOLLA A 68º | 1 | 11.14 | 11.14 |
| WW00300 | u | MATERIAL COMPLEMENTARIO O PZAS. ESPECIALES | 0.5 | 0.55 | 0.28 |
| WW00400 | u | PEQUEÑO MATERIAL | 0.6 | 0.3 | 0.18 |
|  |  | Total |  |  | 19.38 |

**08PIF00027** u ROCIADOR AUT. AGUA 20 mm DETEC. AMPOLLA
Precio: 19.79
Rociador automático de agua, de 20 mm (3/4") de diámetro, construido en bronce, con elemento detector de ampolla de cuarzo para funcionamiento a 68º, deflector, montante o colgante, homologado, incluso pequeño material y conexionado a tubería; instalado según CTE y RIPCI. Medida la cantidad ejecutada.

| Código | Ud | Descripción | Rendimiento | Precio | Importe |
|---|---|---|---|---|---|
| ATC00400 | h | CUADRILLA FORMADA POR OFICIAL 1ª INSTALADOR Y AYUDANTE | 0.2 | 38.89 | 7.78 |
| IP10600 | u | ROCIADOR DE AGUA 20 mm (3/4") DIÁM. DETEC. AMPOLLA A 68º | 1 | 11.55 | 11.55 |
| WW00300 | u | MATERIAL COMPLEMENTARIO O PZAS. ESPECIALES | 0.5 | 0.55 | 0.28 |
| WW00400 | u | PEQUEÑO MATERIAL | 0.6 | 0.3 | 0.18 |
|  |  | Total |  |  | 19.79 |

**08PIF00031** u ROCIADOR AUT. AGUA 15 mm DETEC. AMPOLLA, PROTECTOR
Precio: 29.12
Rociador automático de agua, de 15 mm (1/2") de diámetro, construido en bronce, con elemento detector de ampolla de cuarzo para funcionamiento a 68º, deflector, montante o colgante, con protector contra golpes de la cabeza del rociador construido con varilla metálica cromada y placa de acoplamiento, homologado, incluso pequeño material y conexionado a tubería; instalado según CTE y RIPCI. Medida la cantidad ejecutada.

| Código | Ud | Descripción | Rendimiento | Precio | Importe |
|---|---|---|---|---|---|
| ATC00400 | h | CUADRILLA FORMADA POR OFICIAL 1ª INSTALADOR Y AYUDANTE | 0.25 | 38.89 | 9.72 |
| IP08300 | u | JAULA PARA PROTECCIÓN MECÁNICA CABEZA ROCIADOR AGUA | 1 | 7.68 | 7.68 |
| IP10300 | u | ROCIADOR DE AGUA 15 mm (1/2") DIÁM. DETEC. AMPOLLA A 68º | 1 | 11.14 | 11.14 |
| WW00300 | u | MATERIAL COMPLEMENTARIO O PZAS. ESPECIALES | 0.5 | 0.55 | 0.28 |
| WW00400 | u | PEQUEÑO MATERIAL | 1 | 0.3 | 0.30 |
|  |  | Total |  |  | 29.12 |

**08PIF00034** u ROCIADOR AUT. AGUA 15 mm DETEC. AMPOLLA, EMBELLECEDOR
Precio: 26.28
Rociador automático de agua de 15 mm (1/2") diámetro construido en bronce, cromado con elemento detector de ampolla de cuarzo para funcionamiento a 68º, deflector, colocado bajo falso techo, embellecedor, homologado, incluso pequeño material y conexionado a tubería; instalado según CTE y RIPCI. Medida la cantidad ejecutada.

| Código | Ud | Descripción | Rendimiento | Precio | Importe |
|---|---|---|---|---|---|
| ATC00400 | h | CUADRILLA FORMADA POR OFICIAL 1ª INSTALADOR Y AYUDANTE | 0.3 | 38.89 | 11.67 |
| IP03900 | u | EMBELLECEDOR PARA ROCIADOR DE AGUA | 1 | 2.63 | 2.63 |
| IP10300 | u | ROCIADOR DE AGUA 15 mm (1/2") DIÁM. DETEC. AMPOLLA A 68º | 1 | 11.14 | 11.14 |
| WW00300 | u | MATERIAL COMPLEMENTARIO O PZAS. ESPECIALES | 1.2 | 0.55 | 0.66 |
| WW00400 | u | PEQUEÑO MATERIAL | 0.6 | 0.3 | 0.18 |
|  |  | Total |  |  | 26.28 |

**08PIF00036** u ROCIADOR AUT. AGUA 15 mm DETEC. AMPOLLA, PROTEC. Y EMB.
Precio: 36.02
Rociador automático de agua, de 15 mm (1/2") de diámetro, construido en bronce, con elemento detector de ampolla de cuarzo para funcionamiento a 68º, deflector, colocado bajo falso techo, con protector contra golpes de la cabeza del rociador construido con varilla metálica cromada y placa de acoplamiento, homologado, incluso pequeño material y conexionado a tubería; instalado según CTE y RIPCI. Medida la cantidad ejecutada.

| Código | Ud | Descripción | Rendimiento | Precio | Importe |
|---|---|---|---|---|---|
| ATC00400 | h | CUADRILLA FORMADA POR OFICIAL 1ª INSTALADOR Y AYUDANTE | 0.35 | 38.89 | 13.61 |
| IP03900 | u | EMBELLECEDOR PARA ROCIADOR DE AGUA | 1 | 2.63 | 2.63 |
| IP08300 | u | JAULA PARA PROTECCIÓN MECÁNICA CABEZA ROCIADOR AGUA | 1 | 7.68 | 7.68 |
| IP10300 | u | ROCIADOR DE AGUA 15 mm (1/2") DIÁM. DETEC. AMPOLLA A 68º | 1 | 11.14 | 11.14 |
| WW00300 | u | MATERIAL COMPLEMENTARIO O PZAS. ESPECIALES | 1.2 | 0.55 | 0.66 |
| WW00400 | u | PEQUEÑO MATERIAL | 1 | 0.3 | 0.30 |
|  |  | Total |  |  | 36.02 |

**08PIF00041** u ROCIADOR AUT. AGUA 15 mm DETEC. PLACAS
Precio: 18.39
Rociador automático de agua, de 15 mm (1/2") de diámetro, construido en bronce, cromado, con elemento detector de placas soldadas con aleación eutectica para funcionamiento a 68º, deflector, montante o colgante, homologado, incluso pequeño material y conexionado a tubería; instalado según CTE y RIPCI. Medida la cantidad ejecutada.

| Código | Ud | Descripción | Rendimiento | Precio | Importe |
|---|---|---|---|---|---|
| ATC00400 | h | CUADRILLA FORMADA POR OFICIAL 1ª INSTALADOR Y AYUDANTE | 0.2 | 38.89 | 7.78 |
| IP09700 | u | ROCIADOR AGUA 15 mm (1/2") DIÁM. DET. PLACAS SOLDAD. 68/74º | 1 | 10.15 | 10.15 |
| WW00300 | u | MATERIAL COMPLEMENTARIO O PZAS. ESPECIALES | 0.5 | 0.55 | 0.28 |
| WW00400 | u | PEQUEÑO MATERIAL | 0.6 | 0.3 | 0.18 |
|  |  | Total |  |  | 18.39 |

**08PIF00045** u ROCIADOR AUT. AGUA 15 mm, DETEC. PLACAS EMBELLECEDOR
Precio: 25.29
Rociador automático de agua, de 15 mm (1/2") diámetro construido en bronce, cromado, con elemento detector de placas soldadas con aleación eutectica para funcionamiento a 68º, deflector, colocado bajo flaso techo, embellecedor, homologado, incluso pequeño material y conexionado a tubería; instalado según CTE y RIPCI. Medida la cantidad ejecutada.

| Código | Ud | Descripción | Rendimiento | Precio | Importe |
|---|---|---|---|---|---|
| ATC00400 | h | CUADRILLA FORMADA POR OFICIAL 1ª INSTALADOR Y AYUDANTE | 0.3 | 38.89 | 11.67 |
| IP03900 | u | EMBELLECEDOR PARA ROCIADOR DE AGUA | 1 | 2.63 | 2.63 |
| IP09700 | u | ROCIADOR AGUA 15 mm (1/2") DIÁM. DET. PLACAS SOLDAD. 68/74º | 1 | 10.15 | 10.15 |
| WW00300 | u | MATERIAL COMPLEMENTARIO O PZAS. ESPECIALES | 1.2 | 0.55 | 0.66 |
| WW00400 | u | PEQUEÑO MATERIAL | 0.6 | 0.3 | 0.18 |
|  |  | Total |  |  | 25.29 |

**08PIF00053** u EQUIPO EXTINCIÓN, FE-13, 6,7 l-5 kg SOLENOIDE CILINDRO
Precio: 685.5
Equipo fijo de extinción, FR-13, formado por botella de acero estirado sin soldadura, cilíndrica, con una capacidad de 6,7 l para 5 kg de carga máxima, presurizada, homologada por el M.I., según rgto. de recipientes a presión, válvula de descarga rapida del tipo asiento, disparo mediante electro-válvula de solenoide, manómetro, difusor helicoidal de 360º, herrajes para soporte, placa timbrada, incluso conexiones eléctricas y montaje, instalada según CTE y RIPCI. Medida la cantidad ejecutada.

| Código | Ud | Descripción | Rendimiento | Precio | Importe |
|---|---|---|---|---|---|
| ATC00400 | h | CUADRILLA FORMADA POR OFICIAL 1ª INSTALADOR Y AYUDANTE | 1.8 | 38.89 | 70.00 |
| IP05700 | u | EQUIPO EXTINCIÓN FE, 13, 6,7 l, 5 kg SOLENÓIDE CILINDRO | 1 | 610.4 | 610.40 |
| WW00300 | u | MATERIAL COMPLEMENTARIO O PZAS. ESPECIALES | 6 | 0.55 | 3.30 |
| WW00400 | u | PEQUEÑO MATERIAL | 6 | 0.3 | 1.80 |
|  |  | Total |  |  | 685.5 |

**08PIF00055** u EQUIPO EXTINCIÓN, FE-13, 26,8 l-22 kg SOLENOIDE CILINDRO
Precio: 1610.36
Equipo fijo de extinción, FR-13, formado por botella de acero estirado sin soldadura, cilíndrica, con una capacidad de 26,8 l para 22 kg de carga máxima, presurizada, homologada por el M.I., según rgto. de recipientes a presión, válvula de descarga rapida del tipo asiento, disparo mediante electro-válvula de solenoide, manómetro, difusor helicoidal de 360º, herrajes para soporte, placa timbrada, incluso conexiones eléctricas y montaje, instalada según CTE y RIPCI. Medida la cantidad ejecutada.

| Código | Ud | Descripción | Rendimiento | Precio | Importe |
|---|---|---|---|---|---|
| ATC00400 | h | CUADRILLA FORMADA POR OFICIAL 1ª INSTALADOR Y AYUDANTE | 3 | 38.89 | 116.67 |
| IP06200 | u | EQUIPO EXTINCIÓN FE, 13, 26,8 l, 22 kg PERCUTOR ELEC. CILINDRO | 1 | 1486.89 | 1486.89 |
| WW00300 | u | MATERIAL COMPLEMENTARIO O PZAS. ESPECIALES | 8 | 0.55 | 4.40 |
| WW00400 | u | PEQUEÑO MATERIAL | 8 | 0.3 | 2.40 |
|  |  | Total |  |  | 1610.36 |

**08PIF00058** u EQUIPO EXTINCIÓN, FE-13, 67,0 l-56 kg SOLENOIDE CILINDRO
Precio: 1944.64
Equipo fijo de extinción, FR-13, formado por botella de acero estirado sin soldadura, cilíndrica, con una capacidad de 67,0 l para 56 kg de carga máxima, presurizada, homologada por el M.I., según rgto. de recipientes a presión, válvula de descarga rapida del tipo asiento, disparo mediante electro-válvula de solenoide, manómetro, difusor helicoidal de 360º, herrajes para soporte, placa timbrada, incluso conexiones eléctricas y montaje, instalada según CTE y RIPCI. Medida la cantidad ejecutada.

| Código | Ud | Descripción | Rendimiento | Precio | Importe |
|---|---|---|---|---|---|
| ATC00400 | h | CUADRILLA FORMADA POR OFICIAL 1ª INSTALADOR Y AYUDANTE | 3 | 38.89 | 116.67 |
| IP06800 | u | EQUIPO EXTINCIÓN FE, 13, 67 l, 56 kg SOLENOIDE CILINDRO | 1 | 1819.47 | 1819.47 |
| WW00300 | u | MATERIAL COMPLEMENTARIO O PZAS. ESPECIALES | 10 | 0.55 | 5.50 |
| WW00400 | u | PEQUEÑO MATERIAL | 10 | 0.3 | 3.00 |
|  |  | Total |  |  | 1944.64 |

**08PIF00064** u EQUIPO EXTINCIÓN, FE-13, 13,4 l-11 kg PERCUTOR ELEC. CILINDRO
Precio: 1006.45
Equipo fijo de extinción, FR-13, formado por botella de acero estirado sin soldadura, cilíndrica, con una capacidad de 13,4 l para 11 kg de carga máxima, presurizada, homologada por el M.I., según rgto. de recipientes a presión, válvula de descarga rápida, con apertura mediante percutor por disparo eléctrico, manómetro, difusor helicoidal de 360º, herrajes para soporte, placa timbrada, incluso conexiones eléctricas y montaje, instalada según CTE y RIPCI. Medida la cantidad ejecutada.

| Código | Ud | Descripción | Rendimiento | Precio | Importe |
|---|---|---|---|---|---|
| ATC00400 | h | CUADRILLA FORMADA POR OFICIAL 1ª INSTALADOR Y AYUDANTE | 2.5 | 38.89 | 97.23 |
| IP05800 | u | EQUIPO EXTINCIÓN FE, 13, 13,4 l, 11 kg PERCUTOR ELEC. CILINDRO | 1 | 903.27 | 903.27 |
| WW00300 | u | MATERIAL COMPLEMENTARIO O PZAS. ESPECIALES | 7 | 0.55 | 3.85 |
| WW00400 | u | PEQUEÑO MATERIAL | 7 | 0.3 | 2.10 |
|  |  | Total |  |  | 1006.45 |

**08PIF00066** u EQUIPO EXTINCIÓN, FE-13, 40,2 l-34 kg PERCUTOR ELEC. CILINDRO
Precio: 2159.25
Equipo fijo de extinción, FR-13, formado por botella de acero estirado sin soldadura, cilíndrica, con una capacidad de 40,2 l para 34 kg de carga máxima, presurizada, homologada por el M.I., según rgto. de recipientes a presión, válvula de descarga rápida, con apertura mediante percutor por disparo eléctrico, manómetro, difusor helicodial de 360º, herrajes para soporte, placa timbrada, incluso conexiones eléctricas y montaje: instalada según CTE y RIPCI. Medida la cantidad ejecutada.

| Código | Ud | Descripción | Rendimiento | Precio | Importe |
|---|---|---|---|---|---|
| ATC00400 | h | CUADRILLA FORMADA POR OFICIAL 1ª INSTALADOR Y AYUDANTE | 3 | 38.89 | 116.67 |
| IP06300 | u | EQUIPO EXTINCIÓN FE, 13, 40,2 l, 34 kg PERCUTOR ELEC. CILINDRO | 1 | 2034.08 | 2034.08 |
| WW00300 | u | MATERIAL COMPLEMENTARIO O PZAS. ESPECIALES | 10 | 0.55 | 5.50 |
| WW00400 | u | PEQUEÑO MATERIAL | 10 | 0.3 | 3.00 |
|  |  | Total |  |  | 2159.25 |

**08PIF00068** u EQUIPO EXTINCIÓN, FE-13 67 l-56 kg PERCUTOR ELEC. CILINDRO
Precio: 3059.4
Equipo fijo de extinción, FR-13, formado por botella de acero estirado sin soldadura, cilíndrica, con una capacidad de 67 l para 56 kg de carga máxima, presurizada, homologada por el M.I., según rgto. de recipientes a presion, válvula de descarga rápida, con apertura mediante percutor por disparo eléctrico, manómetro, difusor helicodial de 360º, herrajes para soporte, placa timbrada, incluso conexiones eléctricas y montaje; instalada según CTE y RIPCI. Medida la cantidad ejecutada.

| Código | Ud | Descripción | Rendimiento | Precio | Importe |
|---|---|---|---|---|---|
| ATC00400 | h | CUADRILLA FORMADA POR OFICIAL 1ª INSTALADOR Y AYUDANTE | 3 | 38.89 | 116.67 |
| IP06700 | u | EQUIPO EXTINCIÓN FE, 13, 67,0 l, 56 kg PERCUTOR ELEC. CILINDRO | 1 | 2934.23 | 2934.23 |
| WW00300 | u | MATERIAL COMPLEMENTARIO O PZAS. ESPECIALES | 10 | 0.55 | 5.50 |
| WW00400 | u | PEQUEÑO MATERIAL | 10 | 0.3 | 3.00 |
|  |  | Total |  |  | 3059.4 |

**08PIF00081** u SISTEMA CENTRAL. PARA 5 CILINDROS DE 75 l FE-13 COMPLETO
Precio: 11425.64
Sistema fijo centralizado de extinción de incendios FR-13, tipo inundación total, para un riesgo y cinco botellas de 67 l, formado por: cilindro piloto de 3,5 l y 3 kg de CO2, válvula principal de disparo del conjunto accionado por solenoide y con pulsador de disparo manual optativo, colectores construidos con tubería de acero estirado, con uniones para botellas, dosválvulas de retención, latiguillos flexibles, disparo manual optativo de la válvulas de los cilindros y conexiones de estas para solenoides, manómetro, presostatos y cinco botellas de 67 l, herrajes de sujección del conjunto, incluso conexiones, montaje y ayudas de albañilería, instalada según CTE y RIPCI. Medida la cantidad ejecutada.

| Código | Ud | Descripción | Rendimiento | Precio | Importe |
|---|---|---|---|---|---|
| ATC00100 | h | CUADRILLA ALBAÑILERÍA, FORMADA POR OFICIAL 1ª Y PEÓN ESP. | 4.5 | 38.75 | 174.38 |
| ATC00400 | h | CUADRILLA FORMADA POR OFICIAL 1ª INSTALADOR Y AYUDANTE | 10 | 38.89 | 388.90 |
| IP06800 | u | EQUIPO EXTINCIÓN FE, 13, 67 l, 56 kg SOLENOIDE CILINDRO | 5 | 1819.47 | 9097.35 |
| IP10800 | u | SISTEMA CENTRAL. PARA 5 CILINDROS DE 75 l FE-13 COMPLETO | 1 | 1748.01 | 1748.01 |
| WW00300 | u | MATERIAL COMPLEMENTARIO O PZAS. ESPECIALES | 20 | 0.55 | 11.00 |
| WW00400 | u | PEQUEÑO MATERIAL | 20 | 0.3 | 6.00 |
|  |  | Total |  |  | 11425.64 |

**08PIF00083** u SISTEMA CENTRAL. PARA 8CILINDROS DE 67 l FE-13 COMPLETO
Precio: 17283.38
Sistema fijo centralizado de extinción de incendios por FR-13,tipo inundación total, para un riesgo y 8 botellas de 67 l, formado por cilindro piloto de 3.5 l y 3 kg de CO2, válvula principal de disparo del conjunto accionado por solenoide y con pulsador de disparo manual optativo, colectores construidos con tubería de acero estirado, con uniones para las botellas, 4 válvulas de retención, latiguillos flexibles, disparo manual optativo de las válvulas de los cilindros y conexiones de estas para solenoides, manómetro, presostatos y 8 botellas de 67 l, herrajes de sujección del conjunto, incluso conexiones, montaje y ayudas de albañilería; instalada según CTE y RIPCI. Medida la cantidad ejecutada.

| Código | Ud | Descripción | Rendimiento | Precio | Importe |
|---|---|---|---|---|---|
| ATC00100 | h | CUADRILLA ALBAÑILERÍA, FORMADA POR OFICIAL 1ª Y PEÓN ESP. | 6 | 38.75 | 232.50 |
| ATC00400 | h | CUADRILLA FORMADA POR OFICIAL 1ª INSTALADOR Y AYUDANTE | 12 | 38.89 | 466.68 |
| IP06800 | u | EQUIPO EXTINCIÓN FE, 13, 67 l, 56 kg SOLENOIDE CILINDRO | 8 | 1819.47 | 14555.76 |
| IP11000 | u | SISTEMA CENTRAL. PARA 8 CILINDROS DE 75 l FE-13 COMPLETO | 1 | 2002.94 | 2002.94 |
| WW00300 | u | MATERIAL COMPLEMENTARIO O PZAS. ESPECIALES | 30 | 0.55 | 16.50 |
| WW00400 | u | PEQUEÑO MATERIAL | 30 | 0.3 | 9.00 |
|  |  | Total |  |  | 17283.38 |

**08PIF00093** u BOQUILLA-DIFUSOR DESCARGA FE-13 3/4"
Precio: 45.87
Boquilla-difusor de descarga para FR-13, tipo inundación total, de 20 mm (3/4") de diámetro, construida en acero cromado, calibrador del mismo material y diámetro, incluso piezas especiales, pequeño material y conexionado a tubería; instalado según CTE y RIPCI. Medida la cantidad ejecutada.

| Código | Ud | Descripción | Rendimiento | Precio | Importe |
|---|---|---|---|---|---|
| ATC00400 | h | CUADRILLA FORMADA POR OFICIAL 1ª INSTALADOR Y AYUDANTE | 0.25 | 38.89 | 9.72 |
| IP01100 | u | CALIBRADOR PARA DIFUSOR GAS FE-13, AC. CROMADO 20 mm | 1 | 16 | 16.00 |
| IP03500 | u | DIFUSOR GAS FE-13, INUNDACIÓN TOTAL, AC. CROMADO 20 mm | 1 | 18.47 | 18.47 |
| WW00300 | u | MATERIAL COMPLEMENTARIO O PZAS. ESPECIALES | 2.5 | 0.55 | 1.38 |
| WW00400 | u | PEQUEÑO MATERIAL | 1 | 0.3 | 0.30 |
|  |  | Total |  |  | 45.87 |

**08PIF00096** u BOQUILLA-DIFUSOR DESCARGA FE-13 3/4", EMBELLECEDOR
Precio: 56.2
Boquilla-difusor de descarga para gas FR-13, tipo inundación total, de 20 mm (3/4") de diámetro, construida con acero cromado, calibrador del mismo material y diámetro, embellecedor, colocado bajo falso techo, incluso piezas especiales, pequeño material y conexionado a tuberías; instalado según CTE y RIPCI. Medida la cantidad ejecutada.

| Código | Ud | Descripción | Rendimiento | Precio | Importe |
|---|---|---|---|---|---|
| ATC00400 | h | CUADRILLA FORMADA POR OFICIAL 1ª INSTALADOR Y AYUDANTE | 0.3 | 38.89 | 11.67 |
| IP01100 | u | CALIBRADOR PARA DIFUSOR GAS FE-13, AC. CROMADO 20 mm | 1 | 16 | 16.00 |
| IP03500 | u | DIFUSOR GAS FE-13, INUNDACIÓN TOTAL, AC. CROMADO 20 mm | 1 | 18.47 | 18.47 |
| IP03800 | u | EMBELLECEDOR PARA DIFUSOR DE GAS FE-13 | 1 | 6.71 | 6.71 |
| WW00300 | u | MATERIAL COMPLEMENTARIO O PZAS. ESPECIALES | 5 | 0.55 | 2.75 |
| WW00400 | u | PEQUEÑO MATERIAL | 2 | 0.3 | 0.60 |
|  |  | Total |  |  | 56.2 |

**08PIF00111** u PULSADOR DISPARO SISTEMA EXTINCIÓN, SUPERFICIE
Precio: 27.86
Pulsador de disparo de sistema de extinción en montaje superficial, compuesto por caja de plástico termorresistente, color rojo, con marco frontal de recubrimiento, conteniendo lámina de vidrio, pulsador y placa indicadora "disparo gas FR-13 ", contactor y bornas, incluso conexiones y montaje; instalado según CTE y RIPCI. Medida la cantidad ejecutada.

| Código | Ud | Descripción | Rendimiento | Precio | Importe |
|---|---|---|---|---|---|
| TO01800 | h | OF. 1ª ELECTRICISTA | 0.3 | 19.85 | 5.96 |
| IP09500 | u | PULSADOR DE DISPARO DE EXTINCIÓN O INHIBICIÓN M. SUPERF. | 1 | 21.05 | 21.05 |
| WW00300 | u | MATERIAL COMPLEMENTARIO O PZAS. ESPECIALES | 1 | 0.55 | 0.55 |
| WW00400 | u | PEQUEÑO MATERIAL | 1 | 0.3 | 0.30 |
|  |  | Total |  |  | 27.86 |

**08PIF00112** u PULSADOR DISPARO SISTEMA EXTINCIÓN, EMPOTRADO
Precio: 41.95
Pulsador de disparo de sistema de extinción empotrado, compuesto por caja de plástico termorresistente, color rojo, con marco frontal de recubrimiento, conteniendo lámina de vidrio, pulsador y placa indicadora "disparo gas FR-13", contactor y bornas, incluso conexiones, montaje y ayudas de albañilería; instalado según CTE y RIPCI. Medida la cantidad ejecutada.

| Código | Ud | Descripción | Rendimiento | Precio | Importe |
|---|---|---|---|---|---|
| ATC00100 | h | CUADRILLA ALBAÑILERÍA, FORMADA POR OFICIAL 1ª Y PEÓN ESP. | 0.2 | 38.75 | 7.75 |
| TO01800 | h | OF. 1ª ELECTRICISTA | 0.25 | 19.85 | 4.96 |
| IP09400 | u | PULSADOR DE DISPARO DE EXTINCIÓN O INHIBICIÓN EMPOTRAR | 1 | 27.49 | 27.49 |
| WW00300 | u | MATERIAL COMPLEMENTARIO O PZAS. ESPECIALES | 1 | 0.55 | 0.55 |
| WW00400 | u | PEQUEÑO MATERIAL | 4 | 0.3 | 1.20 |
|  |  | Total |  |  | 41.95 |

**08PIF00114** u PULSADOR INHIBICIÓN SISTEMA EXTINCIÓN, SUPERFICIE
Precio: 27.86
Pulsador de bloqueo o inhibición de sistema de extinción, en montaje superficial, compuesto por caja de plástico termorresistente, color blanco, con marco frontal de recubrimiento, conteniendo lámina de vidrio, pulsador y placa indicadora "bloqueo gas FR-13", contactor y bornas, incluso conexiones y montaje; instalado según CTE y RIPCI. Medida la cantidad ejecutada.

| Código | Ud | Descripción | Rendimiento | Precio | Importe |
|---|---|---|---|---|---|
| TO01800 | h | OF. 1ª ELECTRICISTA | 0.3 | 19.85 | 5.96 |
| IP09500 | u | PULSADOR DE DISPARO DE EXTINCIÓN O INHIBICIÓN M. SUPERF. | 1 | 21.05 | 21.05 |
| WW00300 | u | MATERIAL COMPLEMENTARIO O PZAS. ESPECIALES | 1 | 0.55 | 0.55 |
| WW00400 | u | PEQUEÑO MATERIAL | 1 | 0.3 | 0.30 |
|  |  | Total |  |  | 27.86 |

**08PIF00115** u PULSADOR INHIBICIÓN SISTEMA EXTINCIÓN, EMPOTRADO
Precio: 41.85
Pulsador de bloqueo o inhibición de sistema de extinción, empotrado, compuesto por caja de plástico termorresistente, color blanco con marco frontal de recubrimiento, conteniendo lámina de vidrio, pulsador y placa indicadora "bloqueo gas FR-13", contactor y bornas, incluso conexiones y montaje; instalado según CTE y RIPCI. Medida la cantidad ejecutada.

| Código | Ud | Descripción | Rendimiento | Precio | Importe |
|---|---|---|---|---|---|
| ATC00200 | h | CUADRILLA ALBAÑILERÍA, FORMADA POR OFICIAL 2ª Y PEÓN ESP. | 0.2 | 38.25 | 7.65 |
| TO01800 | h | OF. 1ª ELECTRICISTA | 0.25 | 19.85 | 4.96 |
| IP09400 | u | PULSADOR DE DISPARO DE EXTINCIÓN O INHIBICIÓN EMPOTRAR | 1 | 27.49 | 27.49 |
| WW00300 | u | MATERIAL COMPLEMENTARIO O PZAS. ESPECIALES | 1 | 0.55 | 0.55 |
| WW00400 | u | PEQUEÑO MATERIAL | 4 | 0.3 | 1.20 |
|  |  | Total |  |  | 41.85 |

**08PIF00117** u LETRERO LUMINOSO "EXTINCIÓN DISPARADA", "GAS FE-13 DISPARADO"
Precio: 77.25
Letrero luminoso de "extinción disparada" o "gas FR-13 disparado", con señal acústica incorporada, incluso conexiones eléctricas y montaje; instalado según CTE y RIPCI. Medida la cantidad ejecutada.

| Código | Ud | Descripción | Rendimiento | Precio | Importe |
|---|---|---|---|---|---|
| TO01800 | h | OF. 1ª ELECTRICISTA | 0.5 | 19.85 | 9.93 |
| IP08400 | u | LETRERO LUMINOSO EXTINCIÓN DISPARADA CON ZUMBADOR | 1 | 66.47 | 66.47 |
| WW00300 | u | MATERIAL COMPLEMENTARIO O PZAS. ESPECIALES | 1 | 0.55 | 0.55 |
| WW00400 | u | PEQUEÑO MATERIAL | 1 | 0.3 | 0.30 |
|  |  | Total |  |  | 77.25 |

**08PIF90004** u PUESTO DE CONTROL DE 4"
Precio: 1311.03
Puesto de control, según EN 12845, diam. 4", compuesto por: válvula de alarma-brida ANSI 100, trim de válvula con todos los accesorios, gong de alarma, cámara de retardo y válvula de compuerta de husillo ascendente; instalado según CTE. Medido la unidad instalada.

| Código | Ud | Descripción | Rendimiento | Precio | Importe |
|---|---|---|---|---|---|
| IP08850 | u | PUESTO DE CONTROL DE 4 | 1 | 1254 | 1254.00 |
| WW00300 | u | MATERIAL COMPLEMENTARIO O PZAS. ESPECIALES | 52.8 | 0.55 | 29.04 |
| WW00400 | u | PEQUEÑO MATERIAL | 93.3 | 0.3 | 27.99 |
|  |  | Total |  |  | 1311.03 |

**08PIF90006** u PUESTO DE CONTROL DE 6"
Precio: 1783.45
Puesto de control, diam. 6", compuesto por: válvula de alarma-brida ANSI 100, trim de válvula con todos los accesorios, gong de alarma, cámara de retardo y válvula de compuerta de husillo ascendente; instalado según CTE. Medido la unidad instalada.

| Código | Ud | Descripción | Rendimiento | Precio | Importe |
|---|---|---|---|---|---|
| ATC00400 | h | CUADRILLA FORMADA POR OFICIAL 1ª INSTALADOR Y AYUDANTE | 6.4 | 38.89 | 248.90 |
| IP08905 | u | PUESTO DE CONTROL DE 6" | 1 | 1419 | 1419.00 |
| WW00300 | u | MATERIAL COMPLEMENTARIO O PZAS. ESPECIALES | 159.2 | 0.55 | 87.56 |
| WW00400 | u | PEQUEÑO MATERIAL | 93.3 | 0.3 | 27.99 |
|  |  | Total |  |  | 1783.45 |

**08PIF90008** u PUESTO DE CONTROL DE 8"
Precio: 2174.51
Puesto de control, diam. 8", compuesto por: válvula de alarma-brida ANSI 100, trim de válvula con todos los accesorios, gong de alarma, cámara de retardo y válvula de compuerta de husillo ascendente; instalado según CTE. Medido la unidad instalada.

| Código | Ud | Descripción | Rendimiento | Precio | Importe |
|---|---|---|---|---|---|
| ATC00400 | h | CUADRILLA FORMADA POR OFICIAL 1ª INSTALADOR Y AYUDANTE | 8 | 38.89 | 311.12 |
| IP09005 | u | PUESTO DE CONTROL DE 8" | 1 | 1735 | 1735.00 |
| WW00300 | u | MATERIAL COMPLEMENTARIO O PZAS. ESPECIALES | 182.55 | 0.55 | 100.40 |
| WW00400 | u | PEQUEÑO MATERIAL | 93.3 | 0.3 | 27.99 |
|  |  | Total |  |  | 2174.51 |

**08PIF90013** u BOCA DE INCENDIO EQUIPADA DIAM. 25 MM. ARMARIO
Precio: 501.84
Boca de incendio equipada diámetro 25 mm. empotrada, formada por: armario metálico pintado, puerta de vidrio y marco de acero cromado; con devanadera de chapa de acero plegada y pintada, abatible, con toma axial, válvula de 25mm.(1") de cierre esférico, de latón, manguera de 20 m y 25mm. de diam. de trama semirrígida, no autocolapsable, para una presión de 15kg/cm2. y una resistencia a tracción no menor de 1500kg/cm2. lanza de aluminio de tres efectos, chorro, pulverización y paro, manómetro de 0 a 15kg/cm2.,soporte del equipo, incluso montaje, conexión y ayudas de albañilería; instalado según CTE y RIPCI. Medida la cantidad ejecutada

| Código | Ud | Descripción | Rendimiento | Precio | Importe |
|---|---|---|---|---|---|
| ATC00400 | h | CUADRILLA FORMADA POR OFICIAL 1ª INSTALADOR Y AYUDANTE | 1.2 | 38.89 | 46.67 |
| IP00500 | u | B.I.E., MANGUERA 25 m 25 mm SEMIRRIGIDA, COMPLETA | 1 | 454.32 | 454.32 |
| WW00300 | u | MATERIAL COMPLEMENTARIO O PZAS. ESPECIALES | 1 | 0.55 | 0.55 |
| WW00400 | u | PEQUEÑO MATERIAL | 1 | 0.3 | 0.30 |
|  |  | Total |  |  | 501.84 |

**08PIF90014** u BOCA DE INCENDIO EQUIPADA DIAM. 45 MM. ARMARIO
Precio: 501.84
Boca de incendio equipada, empotrada, formada por armario metálico, pintado, con puerta de vidrio y marco de acero cromado, conteniendo: devanadera; manguera, de 15 m. y 45 mm. de diámetro, de tejido flexible para una presión de 15kg/cm2. con dos racores UNE 23-400 de igual diámetro y de aleación de aluminio, válvula de globo de 40 mm. (1 1/2") de latón y lanza de aluminio de tres efectos, chorro, pulverización y paro; ambas con racores iguales que manguera; manómetro de 0 a 15 kg/cm2., soporte de lanza, rotulo en puerta, incluso montaje, conexión y ayudas de albañilería; instalado según CTE y RIPCI. Medida la cantidad ejecutada.

| Código | Ud | Descripción | Rendimiento | Precio | Importe |
|---|---|---|---|---|---|
| ATC00400 | h | CUADRILLA FORMADA POR OFICIAL 1ª INSTALADOR Y AYUDANTE | 1.2 | 38.89 | 46.67 |
| IP00500 | u | B.I.E., MANGUERA 25 m 25 mm SEMIRRIGIDA, COMPLETA | 1 | 454.32 | 454.32 |
| WW00300 | u | MATERIAL COMPLEMENTARIO O PZAS. ESPECIALES | 1 | 0.55 | 0.55 |
| WW00400 | u | PEQUEÑO MATERIAL | 1 | 0.3 | 0.30 |
|  |  | Total |  |  | 501.84 |

**08PIF90033** u HIDRANTE BAJO RASANTE 1X100
Precio: 524.88
Hidrante bajo rasante, 1 boca, conexión DON100, incluso racores y tapa UNE de 100 mm. Tapa y cerco rectangular y llave de accionamiento; instalado según CTE. Medido la unidad instalada.

| Código | Ud | Descripción | Rendimiento | Precio | Importe |
|---|---|---|---|---|---|
| ATC00400 | h | CUADRILLA FORMADA POR OFICIAL 1ª INSTALADOR Y AYUDANTE | 1.5 | 38.89 | 58.34 |
| IP00550 | u | HIDRANTE BAJO RASANTE 1X100 | 1 | 465.69 | 465.69 |
| WW00300 | u | MATERIAL COMPLEMENTARIO O PZAS. ESPECIALES | 1 | 0.55 | 0.55 |
| WW00400 | u | PEQUEÑO MATERIAL | 1 | 0.3 | 0.30 |
|  |  | Total |  |  | 524.88 |

**08PIF90036** u HIDRANTE COLUMNA SECA
Precio: 1099.19
Hidrante columna humeda de 100, provisto de 2 bocas de 70mm. Tapón y rancor; instalado según CTE. Medido la unidad instalada.

| Código | Ud | Descripción | Rendimiento | Precio | Importe |
|---|---|---|---|---|---|
| ATC00400 | h | CUADRILLA FORMADA POR OFICIAL 1ª INSTALADOR Y AYUDANTE | 1.5 | 38.89 | 58.34 |
| IP00560 | u | HIDRANTE COLUMNA SECA | 1 | 1040 | 1040.00 |
| WW00300 | u | MATERIAL COMPLEMENTARIO O PZAS. ESPECIALES | 1 | 0.55 | 0.55 |
| WW00400 | u | PEQUEÑO MATERIAL | 1 | 0.3 | 0.30 |
|  |  | Total |  |  | 1099.19 |

**08PIF90037** u HIDRANTE COLUMNA HUMEDA
Precio: 910.25
Hidrante columna seca de 100, provisto de 2 bocas de 70mm. Tapón y rancor; instalado según CTE. Medido la unidad instalada.

| Código | Ud | Descripción | Rendimiento | Precio | Importe |
|---|---|---|---|---|---|
| ATC00400 | h | CUADRILLA FORMADA POR OFICIAL 1ª INSTALADOR Y AYUDANTE | 1.5 | 38.89 | 58.34 |
| IP00562 | u | HIDRANTE COLUMNA HUMEDA | 1 | 851.06 | 851.06 |
| WW00300 | u | MATERIAL COMPLEMENTARIO O PZAS. ESPECIALES | 1 | 0.55 | 0.55 |
| WW00400 | u | PEQUEÑO MATERIAL | 1 | 0.3 | 0.30 |
|  |  | Total |  |  | 910.25 |

**08PIF90043** u CASETA EQUIPOS HIDRANTES
Precio: 1054.89
Caseta de equipamiento de hidrantes, ejecución intenperie con peana de apoyo; instalado según CTE. Medido la unidad instalada.

| Código | Ud | Descripción | Rendimiento | Precio | Importe |
|---|---|---|---|---|---|
| ATC00400 | h | CUADRILLA FORMADA POR OFICIAL 1ª INSTALADOR Y AYUDANTE | 0.5 | 38.89 | 19.45 |
| IP00570 | u | CASETA EQUIPOS HIDRANTES | 1 | 1034.59 | 1034.59 |
| WW00300 | u | MATERIAL COMPLEMENTARIO O PZAS. ESPECIALES | 1 | 0.55 | 0.55 |
| WW00400 | u | PEQUEÑO MATERIAL | 1 | 0.3 | 0.30 |
|  |  | Total |  |  | 1054.89 |

**08PIF90050** u TOMA DE ALIMENTACION EN FACHADA
Precio: 272.54
Toma de alimentación en fachada IPF-41, compuesta por puerta y marco metálico rotulada "uso exclusivo de bomberos" y bifurcación de aluminio 70 mm. Con rancores y tapones UNE 23400; instalado según CTE. Medido la unidad instalada.

| Código | Ud | Descripción | Rendimiento | Precio | Importe |
|---|---|---|---|---|---|
| ATC00400 | h | CUADRILLA FORMADA POR OFICIAL 1ª INSTALADOR Y AYUDANTE | 1.2 | 38.89 | 46.67 |
| IP00580 | u | TOMA DE ALIMENTACION EN FACHADA | 1 | 225.02 | 225.02 |
| WW00300 | u | MATERIAL COMPLEMENTARIO O PZAS. ESPECIALES | 1 | 0.55 | 0.55 |
| WW00400 | u | PEQUEÑO MATERIAL | 1 | 0.3 | 0.30 |
|  |  | Total |  |  | 272.54 |

**08PIF90060** u BOCA DE PISO COLUMNA SECA
Precio: 169.58
Boca de salida en piso IPF-39 compuesta por tapa acristalada, marco metálico y bifurcación de aluminio 70 mm. Con racores y tapones UNE 23400; instalado según CTE. Medido la unidad instalada.

| Código | Ud | Descripción | Rendimiento | Precio | Importe |
|---|---|---|---|---|---|
| ATC00400 | h | CUADRILLA FORMADA POR OFICIAL 1ª INSTALADOR Y AYUDANTE | 1.2 | 38.89 | 46.67 |
| IP00585 | u | BOCA DE PISO COLUMNA SECA | 1 | 122.06 | 122.06 |
| WW00300 | u | MATERIAL COMPLEMENTARIO O PZAS. ESPECIALES | 1 | 0.55 | 0.55 |
| WW00400 | u | PEQUEÑO MATERIAL | 1 | 0.3 | 0.30 |
|  |  | Total |  |  | 169.58 |

**08PIF90065** u BOCA DE PISO CON VALVULA COLUMNA SECA
Precio: 300.17
Boca de salida en piso con llave de seccionamiento IPF-40 compuesta por tapa acristalada, marco metálico y bifurcación de aluminio 70 mm. Con racores y tapones UNE 23400; instalado según CTE. Medido la unidad instalada.

| Código | Ud | Descripción | Rendimiento | Precio | Importe |
|---|---|---|---|---|---|
| ATC00400 | h | CUADRILLA FORMADA POR OFICIAL 1ª INSTALADOR Y AYUDANTE | 1.75 | 38.89 | 68.06 |
| IP00586 | u | BOCA DE PISO CON VALVULA COLUMNA SECA | 1 | 231.26 | 231.26 |
| WW00300 | u | MATERIAL COMPLEMENTARIO O PZAS. ESPECIALES | 1 | 0.55 | 0.55 |
| WW00400 | u | PEQUEÑO MATERIAL | 1 | 0.3 | 0.30 |
|  |  | Total |  |  | 300.17 |

**08PIF90156** u CILINDRO AUTONOMO DE GAS 40,2 L
Precio: 1523.34
Cilindro autónomo de gas extintor de 40,2 l, fabricado en acero tratado térmicamente, sin soldadura, compuesto de los siguientes elementos: válvula principal y solenoide de disparo, latiguillo y brida, bastidor metálico para pesaje continuo y colector de descarga con rosca de acoplamiento, sistema de pesaje mediante unidad analógica programable formada por célula electrónica, microprocesador y display digital; según CTE. Medido la unidad instalada.

| Código | Ud | Descripción | Rendimiento | Precio | Importe |
|---|---|---|---|---|---|
| ATC00400 | h | CUADRILLA FORMADA POR OFICIAL 1ª INSTALADOR Y AYUDANTE | 1.5 | 38.89 | 58.34 |
| IP16906 | u | CILINDRO AUTONOMO DE GAS 40,2 L | 1 | 1385 | 1385.00 |
| WW00300 | u | MATERIAL COMPLEMENTARIO O PZAS. ESPECIALES | 90.91 | 0.55 | 50.00 |
| WW00400 | u | PEQUEÑO MATERIAL | 100 | 0.3 | 30.00 |
|  |  | Total |  |  | 1523.34 |

**08PIF90157** u CILINDRO AUTONOMO DE GAS 67 L
Precio: 1600.34
Cilindro autónomo de gas extintor de 67 l, fabricado en acero tratado térmicamente, sin soldadura, compuesto de los siguientes elementos: válvula principal y solenoide de disparo, latiguillo y brida, bastidor metálico para pesaje continuo y colector de descarga con rosca de acoplamiento, sistema de pesaje mediante unidad analógica programable formada por célula electrónica, microprocesador y display digital; según CTE. Medido la unidad instalada.

| Código | Ud | Descripción | Rendimiento | Precio | Importe |
|---|---|---|---|---|---|
| ATC00400 | h | CUADRILLA FORMADA POR OFICIAL 1ª INSTALADOR Y AYUDANTE | 1.5 | 38.89 | 58.34 |
| IP16907 | u | CILINDRO AUTONOMO DE GAS 67 L | 1 | 1462 | 1462.00 |
| WW00300 | u | MATERIAL COMPLEMENTARIO O PZAS. ESPECIALES | 90.91 | 0.55 | 50.00 |
| WW00400 | u | PEQUEÑO MATERIAL | 100 | 0.3 | 30.00 |
|  |  | Total |  |  | 1600.34 |

**08PIF90158** u CILINDRO AUTONOMO DE GAS 80 L
Precio: 2073.34
Cilindro autónomo de gas extintor de 80 l, fabricado en acero tratado térmicamente, sin soldadura, compuesto de los siguientes elementos: válvula principal y solenoide de disparo, latiguillo y brida, bastidor metálico para pesaje continuo y colector de descarga con rosca de acoplamiento, sistema de pesaje mediante unidad analógica programable formada por célula electrónica, microprocesador y display digital; según CTE. Medido la unidad instalada.

| Código | Ud | Descripción | Rendimiento | Precio | Importe |
|---|---|---|---|---|---|
| ATC00400 | h | CUADRILLA FORMADA POR OFICIAL 1ª INSTALADOR Y AYUDANTE | 1.5 | 38.89 | 58.34 |
| IP16908 | u | CILINDRO AUTONOMO DE GAS 80 L | 1 | 1935 | 1935.00 |
| WW00300 | u | MATERIAL COMPLEMENTARIO O PZAS. ESPECIALES | 90.91 | 0.55 | 50.00 |
| WW00400 | u | PEQUEÑO MATERIAL | 100 | 0.3 | 30.00 |
|  |  | Total |  |  | 2073.34 |

**08PIF90163** u BATERIA DE ALMACENAMIENTO DE GAS 2 X 67L
Precio: 2862.56
Sistema de centralización de extinción automática por gas, formado por los siguientes elementos: batería de 2 cilindros de alta presión con un volumen unitario de 67l, equipada con válvula principal de apertura neumática a través de cabezal; conjunto de accesorios de accionamiento neumático, válvulas antirretorno, latiguillo de enlace, para maniobra y descarga; bastidor metálico para pesaje continuo y colector de descarga con rosca de acoplamiento; sistema de pesaje mediante unidad analógica programable formada por célula electrónica, microprocesador y display digital; según CTE. Medido la unidad instalada..

| Código | Ud | Descripción | Rendimiento | Precio | Importe |
|---|---|---|---|---|---|
| ATC00400 | h | CUADRILLA FORMADA POR OFICIAL 1ª INSTALADOR Y AYUDANTE | 4 | 38.89 | 155.56 |
| IP16913 | u | BATERIA DE ALMACENAMIENTO DE GAS 2 X 67L | 1 | 2597 | 2597.00 |
| WW00300 | u | MATERIAL COMPLEMENTARIO O PZAS. ESPECIALES | 145.45 | 0.55 | 80.00 |
| WW00400 | u | PEQUEÑO MATERIAL | 100 | 0.3 | 30.00 |
|  |  | Total |  |  | 2862.56 |

**08PIF90164** u BATERIA DE ALMACENAMIENTO DE GAS 4 X 67L
Precio: 5114.56
Sistema de centralización de extinción automática por gas, formado por los siguientes elementos: batería de 4 cilindros de alta presión con un volumen unitario de 67l, equipada con válvula principal de apertura neumática a través de cabezal; conjunto de accesorios de accionamiento neumático, válvulas antirretorno, latiguillo de enlace, para maniobra y descarga; bastidor metálico para pesaje continuo y colector de descarga con rosca de acoplamiento; sistema de pesaje mediante unidad analógica programable formada por célula electrónica, microprocesador y display digital; según CTE. Medido la unidad instalada.

| Código | Ud | Descripción | Rendimiento | Precio | Importe |
|---|---|---|---|---|---|
| ATC00400 | h | CUADRILLA FORMADA POR OFICIAL 1ª INSTALADOR Y AYUDANTE | 4 | 38.89 | 155.56 |
| IP16914 | u | BATERIA DE ALMACENAMIENTO DE GAS 4 X 67L | 1 | 4849 | 4849.00 |
| WW00300 | u | MATERIAL COMPLEMENTARIO O PZAS. ESPECIALES | 145.45 | 0.55 | 80.00 |
| WW00400 | u | PEQUEÑO MATERIAL | 100 | 0.3 | 30.00 |
|  |  | Total |  |  | 5114.56 |

**08PIF90165** u BATERIA DE ALMACENAMIENTO DE GAS 8 X 67L
Precio: 9751.56
Sistema de centralización de extinción automática por gas, formado por los siguientes elementos: batería de 8 cilindros de alta presión con un volumen unitario de 67l, equipada con válvula principal de apertura neumática a través de cabezal; conjunto de accesorios de accionamiento neumático, válvulas antirretorno, latiguillo de enlace, para maniobra y descarga; bastidor metálico para pesaje continuo y colector de descarga con rosca de acoplamiento; sistema de pesaje mediante unidad analógica programable formada por célula electrónica, microprocesador y display digital; según CTE. Medido la unidad instalada.

| Código | Ud | Descripción | Rendimiento | Precio | Importe |
|---|---|---|---|---|---|
| ATC00400 | h | CUADRILLA FORMADA POR OFICIAL 1ª INSTALADOR Y AYUDANTE | 4 | 38.89 | 155.56 |
| IP16915 | u | BATERIA DE ALMACENAMIENTO DE GAS 8 X 67L | 1 | 9486 | 9486.00 |
| WW00300 | u | MATERIAL COMPLEMENTARIO O PZAS. ESPECIALES | 145.45 | 0.55 | 80.00 |
| WW00400 | u | PEQUEÑO MATERIAL | 100 | 0.3 | 30.00 |
|  |  | Total |  |  | 9751.56 |

**08PIF90166** u BATERIA DE ALMACENAMIENTO DE GAS 12 X 67L
Precio: 14609.56
Sistema de centralización de extinción automática por gas, formado por los siguientes elementos: batería de 12 cilindros de alta presión con un volumen unitario de 67l, equipada con válvula principal de apertura neumática a través de cabezal; conjunto de accesorios de accionamiento neumático, válvulas antirretorno, latiguillo de enlace, para maniobra y descarga; bastidor metálico para pesaje continuo y colector de descarga con rosca de acoplamiento; sistema de pesaje mediante unidad analógica programable formada por célula electrónica, microprocesador y display digital; según CTE. Medido la unidad instalada.

| Código | Ud | Descripción | Rendimiento | Precio | Importe |
|---|---|---|---|---|---|
| ATC00400 | h | CUADRILLA FORMADA POR OFICIAL 1ª INSTALADOR Y AYUDANTE | 4 | 38.89 | 155.56 |
| IP16016 | u | BATERIA DE ALMACENAMIENTO DE GAS 12 X 67L | 1 | 14344 | 14344.00 |
| WW00300 | u | MATERIAL COMPLEMENTARIO O PZAS. ESPECIALES | 145.45 | 0.55 | 80.00 |
| WW00400 | u | PEQUEÑO MATERIAL | 100 | 0.3 | 30.00 |
|  |  | Total |  |  | 14609.56 |

**08PIF90173** u CILINDRO AUTONOMO DE CO2 26,8L
Precio: 1288.34
Cilindro autónomo de almacenamiento de CO2 de 26,8 l, fabricado en acero tratado térmicamente, sin soldadura, compuesto de los siguientes elementos: válvula principal y solenoide de disparo, latiguillo y brida, bastidor metálico para pesaje continuo y colector de descarga con rosca de acoplamiento, sistema de pesaje mediante unidad analógica programable formada por célula electrónica, microprocesador y display digital; según CTE. Medido la unidad instalada.

| Código | Ud | Descripción | Rendimiento | Precio | Importe |
|---|---|---|---|---|---|
| ATC00400 | h | CUADRILLA FORMADA POR OFICIAL 1ª INSTALADOR Y AYUDANTE | 1.5 | 38.89 | 58.34 |
| IP16923 | u | CILINDRO AUTONOMO DE CO2 26,8L | 1 | 1150 | 1150.00 |
| WW00300 | u | MATERIAL COMPLEMENTARIO O PZAS. ESPECIALES | 90.91 | 0.55 | 50.00 |
| WW00400 | u | PEQUEÑO MATERIAL | 100 | 0.3 | 30.00 |
|  |  | Total |  |  | 1288.34 |

**08PIF90174** u CILINDRO AUTONOMO DE CO2 40,2L
Precio: 1413.34
Cilindro autónomo de almacenamiento de CO2 de 40,2 l, fabricado en acero tratado térmicamente, sin soldadura, compuesto de los siguientes elementos: válvula principal y solenoide de disparo, latiguillo y brida, bastidor metálico para pesaje continuo y colector de descarga con rosca de acoplamiento, sistema de pesaje mediante unidad analógica programable formada por célula electrónica, microprocesador y display digital; según CTE. Medido la unidad instalada.

| Código | Ud | Descripción | Rendimiento | Precio | Importe |
|---|---|---|---|---|---|
| ATC00400 | h | CUADRILLA FORMADA POR OFICIAL 1ª INSTALADOR Y AYUDANTE | 1.5 | 38.89 | 58.34 |
| IP16924 | u | CILINDRO AUTONOMO DE CO2 40,2L | 1 | 1275 | 1275.00 |
| WW00300 | u | MATERIAL COMPLEMENTARIO O PZAS. ESPECIALES | 90.91 | 0.55 | 50.00 |
| WW00400 | u | PEQUEÑO MATERIAL | 100 | 0.3 | 30.00 |
|  |  | Total |  |  | 1413.34 |

**08PIF90175** u CILINDRO AUTONOMO DE CO2 67L
Precio: 1464.34
Cilindro autónomo de almacenamiento de CO2 de 67 l, fabricado en acero tratado térmicamente, sin soldadura, compuesto de los siguientes elementos: válvula principal y solenoide de disparo, latiguillo y brida, bastidor metálico para pesaje continuo y colector de descarga con rosca de acoplamiento, sistema de pesaje mediante unidad analógica programable formada por célula electrónica, microprocesador y display digital; según CTE. Medido la unidad instalada.

| Código | Ud | Descripción | Rendimiento | Precio | Importe |
|---|---|---|---|---|---|
| ATC00400 | h | CUADRILLA FORMADA POR OFICIAL 1ª INSTALADOR Y AYUDANTE | 1.5 | 38.89 | 58.34 |
| IP16925 | u | CILINDRO AUTONOMO DE CO2 67L | 1 | 1326 | 1326.00 |
| WW00300 | u | MATERIAL COMPLEMENTARIO O PZAS. ESPECIALES | 90.91 | 0.55 | 50.00 |
| WW00400 | u | PEQUEÑO MATERIAL | 100 | 0.3 | 30.00 |
|  |  | Total |  |  | 1464.34 |

**08PIF90176** u CILINDRO AUTONOMO DE CO2 80L
Precio: 1541.34
Cilindro autónomo de almacenamiento de CO2 de 80 l, fabricado en acero tratado térmicamente, sin soldadura, compuesto de los siguientes elementos: válvula principal y solenoide de disparo, latiguillo y brida, bastidor metálico para pesaje continuo y colector de descarga con rosca de acoplamiento, sistema de pesaje mediante unidad analógica programable formada por célula electrónica, microprocesador y display digital; según CTE. Medido la unidad instalada.

| Código | Ud | Descripción | Rendimiento | Precio | Importe |
|---|---|---|---|---|---|
| ATC00400 | h | CUADRILLA FORMADA POR OFICIAL 1ª INSTALADOR Y AYUDANTE | 1.5 | 38.89 | 58.34 |
| IP16926 | u | CILINDRO AUTONOMO DE CO2 80L | 1 | 1403 | 1403.00 |
| WW00300 | u | MATERIAL COMPLEMENTARIO O PZAS. ESPECIALES | 90.91 | 0.55 | 50.00 |
| WW00400 | u | PEQUEÑO MATERIAL | 100 | 0.3 | 30.00 |
|  |  | Total |  |  | 1541.34 |

**08PIF90183** u BATERIA DE ALMACENAMIENTO DE CO2 2 X 67L
Precio: 2461.56
Sistema de centralización de extinción automática por gas, fabricado en acero tratado térmicamente, sin soldadura, formado por los siguientes elementos: batería de 2 cilindros de alta presión con un volumen unitario de 67 l, equipada con válvula principal de apertura neumática a través de cabezal; conjunto de accesorios de accionamiento neumático, válvulas antirretorno, latiguillo de enlace, para maniobra y descarga; bastidor metálico para pesaje continuo y colector de descarga con rosca de acoplamiento; sistema de pesaje mediante unidad analógica programable formada por célula electrónica, microprocesador y display digital; según CTE. Medido la unidad instalada.

| Código | Ud | Descripción | Rendimiento | Precio | Importe |
|---|---|---|---|---|---|
| ATC00400 | h | CUADRILLA FORMADA POR OFICIAL 1ª INSTALADOR Y AYUDANTE | 4 | 38.89 | 155.56 |
| IP16933 | u | BATERIA DE ALMACENAMIENTO DE CO2 2 X 67L | 1 | 2196 | 2196.00 |
| WW00300 | u | MATERIAL COMPLEMENTARIO O PZAS. ESPECIALES | 145.45 | 0.55 | 80.00 |
| WW00400 | u | PEQUEÑO MATERIAL | 100 | 0.3 | 30.00 |
|  |  | Total |  |  | 2461.56 |

**08PIF90184** u BATERIA DE ALMACENAMIENTO DE CO2 4 X 67L
Precio: 4300.56
Sistema de centralización de extinción automática por gas, fabricado en acero tratado térmicamente, sin soldadura, formado por los siguientes elementos: batería de 4 cilindros de alta presión con un volumen unitario de 67 l, equipada con válvula principal de apertura neumática a través de cabezal; conjunto de accesorios de accionamiento neumático, válvulas antirretorno, latiguillo de enlace, para maniobra y descarga; bastidor metálico para pesaje continuo y colector de descarga con rosca de acoplamiento; sistema de pesaje mediante unidad analógica programable formada por célula electrónica, microprocesador y display digital; según CTE. Medido la unidad instalada.

| Código | Ud | Descripción | Rendimiento | Precio | Importe |
|---|---|---|---|---|---|
| ATC00400 | h | CUADRILLA FORMADA POR OFICIAL 1ª INSTALADOR Y AYUDANTE | 4 | 38.89 | 155.56 |
| IP16934 | u | BATERIA DE ALMACENAMIENTO DE CO2 4 X 67L | 1 | 4035 | 4035.00 |
| WW00300 | u | MATERIAL COMPLEMENTARIO O PZAS. ESPECIALES | 145.45 | 0.55 | 80.00 |
| WW00400 | u | PEQUEÑO MATERIAL | 100 | 0.3 | 30.00 |
|  |  | Total |  |  | 4300.56 |

**08PIF90185** u BATERIA DE ALMACENAMIENTO DE CO2 8 X 67L
Precio: 8075.56
Sistema de centralización de extinción automática por gas, fabricado en acero tratado térmicamente, sin soldadura, formado por los siguientes elementos: batería de 8 cilindros de alta presión con un volumen unitario de 67 l, equipada con válvula principal de apertura neumática a través de cabezal; conjunto de accesorios de accionamiento neumático, válvulas antirretorno, latiguillo de enlace, para maniobra y descarga; bastidor metálico para pesaje continuo y colector de descarga con rosca de acoplamiento; sistema de pesaje mediante unidad analógica programable formada por célula electrónica, microprocesador y display digital; según CTE. Medido la unidad instalada.

| Código | Ud | Descripción | Rendimiento | Precio | Importe |
|---|---|---|---|---|---|
| ATC00400 | h | CUADRILLA FORMADA POR OFICIAL 1ª INSTALADOR Y AYUDANTE | 4 | 38.89 | 155.56 |
| IP16935 | u | BATERIA DE ALMACENAMIENTO DE CO2 8 X 67L | 1 | 7810 | 7810.00 |
| WW00300 | u | MATERIAL COMPLEMENTARIO O PZAS. ESPECIALES | 145.45 | 0.55 | 80.00 |
| WW00400 | u | PEQUEÑO MATERIAL | 100 | 0.3 | 30.00 |
|  |  | Total |  |  | 8075.56 |

**08PIF90186** u BATERIA DE ALMACENAMIENTO DE CO2 12 X 67L
Precio: 11999.56
Sistema de centralización de extinción automática por gas, fabricado en acero tratado térmicamente, sin soldadura, formado por los siguientes elementos: batería de 12 cilindros de alta presión con un volumen unitario de 67 l, equipada con válvula principal de apertura neumática a través de cabezal; conjunto de accesorios de accionamiento neumático, válvulas antirretorno, latiguillo de enlace, para maniobra y descarga; bastidor metálico para pesaje continuo y colector de descarga con rosca de acoplamiento; sistema de pesaje mediante unidad analógica programable formada por célula electrónica, microprocesador y display digital; según CTE. Medido la unidad instalada.

| Código | Ud | Descripción | Rendimiento | Precio | Importe |
|---|---|---|---|---|---|
| ATC00400 | h | CUADRILLA FORMADA POR OFICIAL 1ª INSTALADOR Y AYUDANTE | 4 | 38.89 | 155.56 |
| IP16936 | u | BATERIA DE ALMACENAMIENTO DE CO2 12 X 67L | 1 | 11734 | 11734.00 |
| WW00300 | u | MATERIAL COMPLEMENTARIO O PZAS. ESPECIALES | 145.45 | 0.55 | 80.00 |
| WW00400 | u | PEQUEÑO MATERIAL | 100 | 0.3 | 30.00 |
|  |  | Total |  |  | 11999.56 |

**08PIF90201** u DETECTOR DE FLUJO
Precio: 394.25
Puesto de control simplificado para instalaciones de rociadores, compuesto por: Válvula de corte de 2", Válvula de retención, válvula de vaciado, 2 manómetros y detector de flujo; instalado según CTE. Medido la unidad instalada.

| Código | Ud | Descripción | Rendimiento | Precio | Importe |
|---|---|---|---|---|---|
| ATC00400 | h | CUADRILLA FORMADA POR OFICIAL 1ª INSTALADOR Y AYUDANTE | 3 | 38.89 | 116.67 |
| IP80150 | u | DETECTOR DE FLUJO | 1 | 250.91 | 250.91 |
| WW00300 | u | MATERIAL COMPLEMENTARIO O PZAS. ESPECIALES | 17.07 | 0.55 | 9.39 |
| WW00400 | u | PEQUEÑO MATERIAL | 57.6 | 0.3 | 17.28 |
|  |  | Total |  |  | 394.25 |

**08PIF90251** u ROCIADORES EN SALA DE BOMBAS
Precio: 1040.53
Sistema de rociadores automaticos, constituidos por: tubería de acero soldado, rociadores automáticos, montantes de 1/2", vávula de esfera 2", válvula de retención 2", detector de flujo y sistema de alarma; instalado según CTE. Medido la unidad instalada.

| Código | Ud | Descripción | Rendimiento | Precio | Importe |
|---|---|---|---|---|---|
| ATC00400 | h | CUADRILLA FORMADA POR OFICIAL 1ª INSTALADOR Y AYUDANTE | 1.65 | 38.89 | 64.17 |
| IP16900 | u | FILTRO 300 | 1 | 947.32 | 947.32 |
| WW00300 | u | MATERIAL COMPLEMENTARIO O PZAS. ESPECIALES | 52.8 | 0.55 | 29.04 |
|  |  | Total |  |  | 1040.53 |

**08PIF90261** u ROCIADOR COLGANTE K80
Precio: 9.81
Rociador colgante K80 respuesta standard en bronce cromado, con bobina de acoplamiento y plafón cromado; instalado según CTE. Medido la unidad instalada.

| Código | Ud | Descripción | Rendimiento | Precio | Importe |
|---|---|---|---|---|---|
| ATC00400 | h | CUADRILLA FORMADA POR OFICIAL 1ª INSTALADOR Y AYUDANTE | 0.15 | 38.89 | 5.83 |
| IP10751 | u | ROCIADOR COLGANTE K80 | 1 | 3.05 | 3.05 |
| WW00300 | u | MATERIAL COMPLEMENTARIO O PZAS. ESPECIALES | 1.3 | 0.55 | 0.72 |
| WW00400 | u | PEQUEÑO MATERIAL | 0.71 | 0.3 | 0.21 |
|  |  | Total |  |  | 9.81 |

**08PIF90264** u ROCIADOR MONTANTE K115
Precio: 5.82
Rociador montante K115, con accesorios de conexión; instalado según CTE. Medido la unidad instalada.

| Código | Ud | Descripción | Rendimiento | Precio | Importe |
|---|---|---|---|---|---|
| ATC00400 | h | CUADRILLA FORMADA POR OFICIAL 1ª INSTALADOR Y AYUDANTE | 0.05 | 38.89 | 1.94 |
| IP10752 | u | ROCIADOR MONTANTE K115 | 1 | 3.16 | 3.16 |
| WW00300 | u | MATERIAL COMPLEMENTARIO O PZAS. ESPECIALES | 1.3 | 0.55 | 0.72 |
|  |  | Total |  |  | 5.82 |

**08PIF90301** u PUNTO DE PRUEBA
Precio: 191.23
Punto de prueba exterior compuesto por: tuberia de acero de diámetro 1", manómetro, válvula de bola y rociador abierto colacado al exterior; instalado según CTE. Medido la unidad instalada.

| Código | Ud | Descripción | Rendimiento | Precio | Importe |
|---|---|---|---|---|---|
| ATC00400 | h | CUADRILLA FORMADA POR OFICIAL 1ª INSTALADOR Y AYUDANTE | 2.5 | 38.89 | 97.23 |
| IP17000 | u | PUNTO DE PRUEBA | 1 | 36 | 36.00 |
| WW00300 | u | MATERIAL COMPLEMENTARIO O PZAS. ESPECIALES | 50.91 | 0.55 | 28.00 |
| WW00400 | u | PEQUEÑO MATERIAL | 100 | 0.3 | 30.00 |
|  |  | Total |  |  | 191.23 |

**08PIF90311** u PUNTO DE LIMPIEZA
Precio: 141.78
Punto de limpieza, compuesto por: tuberias de acero de 1", válvula de bola y rancor conexión de manguera; instalado según CTE. Medido la unidad instalada.

| Código | Ud | Descripción | Rendimiento | Precio | Importe |
|---|---|---|---|---|---|
| ATC00400 | h | CUADRILLA FORMADA POR OFICIAL 1ª INSTALADOR Y AYUDANTE | 2 | 38.89 | 77.78 |
| IP17011 | u | PUNTO DE LIMPIEZA | 1 | 36 | 36.00 |
| WW00300 | u | MATERIAL COMPLEMENTARIO O PZAS. ESPECIALES | 50.91 | 0.55 | 28.00 |
|  |  | Total |  |  | 141.78 |

###### 08PIM Equipos con manguera

**08PIM00004** u TOMA DE ALIMENTACIÓN EN FACHADA, DE COLUMNA SECA
Precio: 285.54
Toma de alimentación en fachada, de columna seca, formada por conexión siamesa de fundición de bronce, unida a tubería de 80 mm diámetro, dosválvulas de esfera con palanca para apertura a 1/4 de vuelta, válvula de vaciado, dos bocas de 70 mm de diámetro con racores UNE 23-400 (tipo barcelona), con tapones, colocada en hornacina, tapa metálica de 60x45 cm, pintada en blanco y con inscripción indeleble "uso exclusivo bomberos", enfoscado interior de hornacina, incluso pequeño material, montaje y ayudas de albañilería; instalada según CTE y RIPCI. Medida la cantidad ejecutada.

| Código | Ud | Descripción | Rendimiento | Precio | Importe |
|---|---|---|---|---|---|
| ATC00100 | h | CUADRILLA ALBAÑILERÍA, FORMADA POR OFICIAL 1ª Y PEÓN ESP. | 1.2 | 38.75 | 46.50 |
| TO01900 | h | OF. 1ª FONTANERO | 2 | 19.85 | 39.70 |
| AGM00500 | m3 | MORTERO DE CEMENTO M5 (1:6) CEM II/A-L 32,5 N | 0.015 | 54.58 | 0.82 |
| IP11800 | u | TOMA FACHADA, COLUMNA SECA | 1 | 178.96 | 178.96 |
| US02600 | u | TAPA METÁLICA 60x45 cm | 1 | 16.21 | 16.21 |
| WW00300 | u | MATERIAL COMPLEMENTARIO O PZAS. ESPECIALES | 5 | 0.55 | 2.75 |
| WW00400 | u | PEQUEÑO MATERIAL | 2 | 0.3 | 0.60 |
|  |  | Total |  |  | 285.54 |

**08PIM00006** u BOCA SALIDA, SIAMESA, COLUMNA SECA
Precio: 250.32
Boca de salida, de columna seca, formada por conexión siamesa de fundición de bronce, unida a tubería de 80 mm diámetro, dosválvulas de esfera de 45 mm con placa para apertura a 1/4 de vuelta, dos bocas de 45 mm de diámetro con racores UNE 23-400 (tipo barcelona) con tapones,colocada en hornacina, tapa de vidrio con bastidor de acero cromado, con inscripción "uso exclusivo bomberos", enfoscado interior de la hornacina, incluso pequeño material, montaje y ayudas de albañilería; instalada según CTE y RIPCI. Medida la cantidad ejecutada.

| Código | Ud | Descripción | Rendimiento | Precio | Importe |
|---|---|---|---|---|---|
| ATC00100 | h | CUADRILLA ALBAÑILERÍA, FORMADA POR OFICIAL 1ª Y PEÓN ESP. | 1.2 | 38.75 | 46.50 |
| TO01900 | h | OF. 1ª FONTANERO | 2 | 19.85 | 39.70 |
| AGM00500 | m3 | MORTERO DE CEMENTO M5 (1:6) CEM II/A-L 32,5 N | 0.015 | 54.58 | 0.82 |
| IP00800 | u | BOCA SALIDA, SIAMESA, COLUMNA SECA | 1 | 123.94 | 123.94 |
| IP11600 | u | TAPA 60x40 cm BASTIDOR CROMADO Y VIDRIO BOCA COLUM. SECA | 1 | 36.01 | 36.01 |
| WW00300 | u | MATERIAL COMPLEMENTARIO O PZAS. ESPECIALES | 5 | 0.55 | 2.75 |
| WW00400 | u | PEQUEÑO MATERIAL | 2 | 0.3 | 0.60 |
|  |  | Total |  |  | 250.32 |

**08PIM00007** u BOCA SALIDA, SIAMESA, COLUMNA SECA CON LLAVE SECCIONAMIENTO
Precio: 366.98
Boca de salida, de columna seca,cón llave de seccionamiento,formada por conexión siamesa de fundición de bronce, unida a tubería de 80 mm diámetro, dosválvulas de esfera de 45 mm con palanca a1/4 de vuelta, dos bocas de 45 mm UNE 23-400 (tipo barcelona) con tapones, llave de sección de fundición de bronce de 50 mm de esfera unida a tubería con bridas, colocada en hornacina, tapa de vidrio con bastidor de acero cromado, con inscripción "uso exclusivo bomberos", enfoscado interior dela hornacina, incluso contrabridas pequeño material, montaje y ayudas de albañilería; instalada según CTE y RIPCI. Medida la cantidad ejecutada.

| Código | Ud | Descripción | Rendimiento | Precio | Importe |
|---|---|---|---|---|---|
| ATC00100 | h | CUADRILLA ALBAÑILERÍA, FORMADA POR OFICIAL 1ª Y PEÓN ESP. | 1.5 | 38.75 | 58.13 |
| TO01900 | h | OF. 1ª FONTANERO | 3 | 19.85 | 59.55 |
| AGM00500 | m3 | MORTERO DE CEMENTO M5 (1:6) CEM II/A-L 32,5 N | 0.021 | 54.58 | 1.15 |
| IP00900 | u | BOCA SALIDA, SIAMESA, COLUMNA SECA CON LLAVE SECCIONAMIENTO | 1 | 203.99 | 203.99 |
| IP11700 | u | TAPA 60x65 cm BASTIDOR CROMADO Y VIDRIO BOCA COLUM. SECA | 1 | 41.06 | 41.06 |
| WW00300 | u | MATERIAL COMPLEMENTARIO O PZAS. ESPECIALES | 4 | 0.55 | 2.20 |
| WW00400 | u | PEQUEÑO MATERIAL | 3 | 0.3 | 0.90 |
|  |  | Total |  |  | 366.98 |

**08PIM00012** u BOCA INCENDIO SUPERFICIE
Precio: 247.68
Boca de incendio equipada, en montaje superficial formada por armario metálico, pintado, con puerta de vidrio y marco de acero cromado, conteniendo: devanadera; manguera, de 15 m y 45 mm de diámetro, de tejido flexible para una presión de 15 kg/cm2 con dos racores UNE 23-400 de igual diámetro y de aleación de aluminio, válvula de globo de 40 mm (1 1/2") de latón y lanza de aluminio de tres efectos, chorro, pulverización y paro, ambas con racores iguales que manguera, manómetro de 0 a 15 kg/cm2, soporte de lanza, rotulo en puerta, incluso montaje, conexión y ayudas de albañilería; instalado según CTE y RIPCI. Medida la cantidad ejecutada.

| Código | Ud | Descripción | Rendimiento | Precio | Importe |
|---|---|---|---|---|---|
| ATC00100 | h | CUADRILLA ALBAÑILERÍA, FORMADA POR OFICIAL 1ª Y PEÓN ESP. | 0.1 | 38.75 | 3.88 |
| TO01900 | h | OF. 1ª FONTANERO | 0.8 | 19.85 | 15.88 |
| IP00300 | u | B.I.E., MANGUERA 15 m 45 mm DIÁM. CON ARMARIO COMPLETA | 1 | 224.02 | 224.02 |
| WW00300 | u | MATERIAL COMPLEMENTARIO O PZAS. ESPECIALES | 6 | 0.55 | 3.30 |
| WW00400 | u | PEQUEÑO MATERIAL | 2 | 0.3 | 0.60 |
|  |  | Total |  |  | 247.68 |

**08PIM00013** u BOCA INCENDIO EMPOTRADA DIÁM. 45 mm ARMARIO
Precio: 330.35
Boca de incendio equipada, empotrada, formada por armario metálico, pintado, con puerta de vidrio y marco de acero cromado, conteniendo: devanadera, manguera de 15 m y 45 mm de diámetro, de tejido flexible para una presión de 15 kg/cm2 con dos racores UNE 23-400 de igual diámetro y de aleación de aluminio, válvula de globo de 40 mm (1 1/2") de latón y lanza de aluminio de tres efectos, chorro, pulverización y paro, ambas con racores iguales que manguera, manómetro de 0 a 15 kg/cm2, soporte de lanza, rotulo en puerta, incluso montaje, conexión y ayudas de albañilería; instalado según CTE y RIPCI. Medida la cantidad ejecutada.

| Código | Ud | Descripción | Rendimiento | Precio | Importe |
|---|---|---|---|---|---|
| ATC00100 | h | CUADRILLA ALBAÑILERÍA, FORMADA POR OFICIAL 1ª Y PEÓN ESP. | 1.5 | 38.75 | 58.13 |
| TO01900 | h | OF. 1ª FONTANERO | 2 | 19.85 | 39.70 |
| IP00300 | u | B.I.E., MANGUERA 15 m 45 mm DIÁM. CON ARMARIO COMPLETA | 1 | 224.02 | 224.02 |
| WW00300 | u | MATERIAL COMPLEMENTARIO O PZAS. ESPECIALES | 10 | 0.55 | 5.50 |
| WW00400 | u | PEQUEÑO MATERIAL | 10 | 0.3 | 3.00 |
|  |  | Total |  |  | 330.35 |

**08PIM00016** u BOCA INCENDIO EMPOTRADA
Precio: 258.76
Boca de incendio equipada, empotrada, formado por devanadera, manguera de 15 m y 45 mm de diámetro, de tejido flexible para una presión de 15 kg/cm2, con dos racores UNE 23400 de igual diámetro y de aleación de aluminio, válvula de globo de 40 mm (1 1/2") de latón y lanza de aluminio, de tres efectos, chorro, pulverización y paro, ambas con racores iguales que manguera, manometro de 0 a 15 kg/cm2, soporte de lanza, todo alojado en hornacina, incluso puerta de vidrio con marco de acero cromado con garras de anclaje y rotulo, montaje, conexión y ayudas de albañilería; instalada según CTE y RIPCI. Medida la cantidad ejecutada.

| Código | Ud | Descripción | Rendimiento | Precio | Importe |
|---|---|---|---|---|---|
| ATC00100 | h | CUADRILLA ALBAÑILERÍA, FORMADA POR OFICIAL 1ª Y PEÓN ESP. | 1.6 | 38.75 | 62.00 |
| TO01900 | h | OF. 1ª FONTANERO | 2 | 19.85 | 39.70 |
| IP00400 | u | B.I.E., MANGUERA 15 m 45 mm DIÁM. EMPOTRAR, PUERTA, COMPLETA | 1 | 148.56 | 148.56 |
| WW00300 | u | MATERIAL COMPLEMENTARIO O PZAS. ESPECIALES | 10 | 0.55 | 5.50 |
| WW00400 | u | PEQUEÑO MATERIAL | 10 | 0.3 | 3.00 |
|  |  | Total |  |  | 258.76 |

**08PIM00021** u BOCA INCENDIO SUPERFICIE MANGUERA SEMIRRÍGIDA
Precio: 477.98
Boca de incendio equipada, en montaje superficial, formado por devanadera de chapa de acero plegada y pintada, abatible, con toma axial, válvula de 25 mm (1") de cierre esferico, de latón, manguera de 25 m y 25 mm de diámetro, de trama semirrígida, no autocolapsable, para una presión de 15 kg/cm2 y una resistencia a tracción no menor de 1500 kg/cm2 lanza de aluminio de tres efectos, chorro, pulverización y paro, manómetro de 0 a 15 kg/cm2, soporte del equipo, incluso montaje, conexión y ayudas de albañilería; instalado según CTE y RIPCI. Medida la cantidad ejecutada.

| Código | Ud | Descripción | Rendimiento | Precio | Importe |
|---|---|---|---|---|---|
| ATC00100 | h | CUADRILLA ALBAÑILERÍA, FORMADA POR OFICIAL 1ª Y PEÓN ESP. | 0.1 | 38.75 | 3.88 |
| TO01900 | h | OF. 1ª FONTANERO | 0.8 | 19.85 | 15.88 |
| IP00500 | u | B.I.E., MANGUERA 25 m 25 mm SEMIRRIGIDA, COMPLETA | 1 | 454.32 | 454.32 |
| WW00300 | u | MATERIAL COMPLEMENTARIO O PZAS. ESPECIALES | 6 | 0.55 | 3.30 |
| WW00400 | u | PEQUEÑO MATERIAL | 2 | 0.3 | 0.60 |
|  |  | Total |  |  | 477.98 |

**08PIM00022** u BOCA INCENDIO EMPOT. MANG. SEMIRRÍG. DIÁM 25 mm ARMARIO
Precio: 560.65
Boca de incendio equipada, empotrada, formada por: armario metálico pintado, puerta de vidrio y marco de acero cromado, con devanadera de chapa de acero plegada y pintada, abatible, con toma axial, válvula de 25 mm (1") de cierre esferico, de latón, manguera de 25 m y 25 mm de diám. de trama semirrígida, no autocolapsable, para una presión de 15 kg/cm2 y una resistencia a tracción no menor de 1500 kg/cm2, lanza de aluminio de tres efectos, chorro, pulverización y paro, manómetro de 0 a 15 kg/cm2, soporte del equipo, incluso montaje, conexión y ayudas de albañilería; instalado según CTE y RIPCI. Medida la cantidad ejecutada.

| Código | Ud | Descripción | Rendimiento | Precio | Importe |
|---|---|---|---|---|---|
| ATC00100 | h | CUADRILLA ALBAÑILERÍA, FORMADA POR OFICIAL 1ª Y PEÓN ESP. | 1.5 | 38.75 | 58.13 |
| TO01900 | h | OF. 1ª FONTANERO | 2 | 19.85 | 39.70 |
| IP00500 | u | B.I.E., MANGUERA 25 m 25 mm SEMIRRIGIDA, COMPLETA | 1 | 454.32 | 454.32 |
| WW00300 | u | MATERIAL COMPLEMENTARIO O PZAS. ESPECIALES | 10 | 0.55 | 5.50 |
| WW00400 | u | PEQUEÑO MATERIAL | 10 | 0.3 | 3.00 |
|  |  | Total |  |  | 560.65 |

**08PIM00023** u BOCA INCENDIO EMPOT. MANG. SEMIRRÍG. DIÁM 25 mm
Precio: 559.61
Boca de incendio equipada, empotrada, formada por: devanadera de chapa de acero plegada y pintada, abatible, con toma axial, válvula de 25 mm (1") de cierre esferico, de latón, manguera de 25 m y 25 mm de diám. de trama semirrígida, no autocolapsable, para una presión de 15 kg/cm2 y una resistencia a tracción no menor de 1500 kg/cm2, lanza de aluminio de tres efectos, chorro, pulverización y paro, manómetro de 0 a 15 kg/cm2, todo alojado en hornacina, incluso puerta de vidrio con marco de acero cromado, garras de anclaje, rotulo y soporte del equipo, incluso montaje, conexión y ayudas de albañilería; instalado según CTE y RIPCI. Medida la cantidad ejecutada.

| Código | Ud | Descripción | Rendimiento | Precio | Importe |
|---|---|---|---|---|---|
| ATC00100 | h | CUADRILLA ALBAÑILERÍA, FORMADA POR OFICIAL 1ª Y PEÓN ESP. | 1.6 | 38.75 | 62.00 |
| TO01900 | h | OF. 1ª FONTANERO | 2 | 19.85 | 39.70 |
| IP00510 | u | B.I.E., MANGUERA 25 m 25 mm SEMIRRIG., EMPOT., PUERTA, COMPLETA | 1 | 449.41 | 449.41 |
| WW00300 | u | MATERIAL COMPLEMENTARIO O PZAS. ESPECIALES | 10 | 0.55 | 5.50 |
| WW00400 | u | PEQUEÑO MATERIAL | 10 | 0.3 | 3.00 |
|  |  | Total |  |  | 559.61 |

###### 08PIS Señalización y emergencia

**08PIS00001** u EQUIPO AUTÓNOMO ALUMBRADO DE EMERGENCIA, 30 LÚMENES
Precio: 42.43
Equipo autónomo de alumbrado de emergencia, de 30 lúmenes, con lámpara incandescente, para tensión 220 V, una hora de autonomía y para cubrir una superficie de 6 m2, incluso accesorios, fijación, y conexion; instalado según CTE, RIPCI y REBT. Medida la cantidad ejecutada.

| Código | Ud | Descripción | Rendimiento | Precio | Importe |
|---|---|---|---|---|---|
| TO01800 | h | OF. 1ª ELECTRICISTA | 0.3 | 19.85 | 5.96 |
| IP04300 | u | EQUIPO AUTÓNOMO ALUMB. EMERGENCIA 30 LUM. INCAND. 1 HORA | 1 | 35.62 | 35.62 |
| WW00300 | u | MATERIAL COMPLEMENTARIO O PZAS. ESPECIALES | 1 | 0.55 | 0.55 |
| WW00400 | u | PEQUEÑO MATERIAL | 1 | 0.3 | 0.30 |
|  |  | Total |  |  | 42.43 |

**08PIS00002** u EQUIPO AUTÓNOMO ALUMBRADO DE EMERGENCIA, 60 LÚMENES
Precio: 61.81
Equipo autónomo de alumbrado de emergencia, de 60 lúmenes, con lámpara incandescente, para tensión 220 V, una hora de autonomía y para cubrir una superficie de 12 m2, incluso accesorios, fijación, y conexion; instalado según CTE, RIPCI y REBT. Medida la cantidad ejecutada.

| Código | Ud | Descripción | Rendimiento | Precio | Importe |
|---|---|---|---|---|---|
| TO01800 | h | OF. 1ª ELECTRICISTA | 0.3 | 19.85 | 5.96 |
| IP04400 | u | EQUIPO AUTÓNOMO ALUMB. EMERGENCIA 60 LUM. INCAND. 1 HORA | 1 | 55 | 55.00 |
| WW00300 | u | MATERIAL COMPLEMENTARIO O PZAS. ESPECIALES | 1 | 0.55 | 0.55 |
| WW00400 | u | PEQUEÑO MATERIAL | 1 | 0.3 | 0.30 |
|  |  | Total |  |  | 61.81 |

**08PIS00015** u EQUIPO AUTÓNOMO ALUMBRADO DE EMERGENCIA, 160 LÚMENES
Precio: 72.68
Equipo autónomo de alumbrado de emergencia, de 160 lúmenes, con lámpara fluorescente, para tensión 220 V, una hora de autonomía y para cubrir una superficie de 32 m2, incluso accesorios, fijación y conexion; instalado según CTE, RIPCI y REBT. Medida la cantidad ejecutada.

| Código | Ud | Descripción | Rendimiento | Precio | Importe |
|---|---|---|---|---|---|
| TO01800 | h | OF. 1ª ELECTRICISTA | 0.3 | 19.85 | 5.96 |
| IP04000 | u | EQUIPO AUTÓNOMO ALUMB. EMERGENCIA 160 LUM. FLUORES. 1 HORA | 1 | 65.87 | 65.87 |
| WW00300 | u | MATERIAL COMPLEMENTARIO O PZAS. ESPECIALES | 1 | 0.55 | 0.55 |
| WW00400 | u | PEQUEÑO MATERIAL | 1 | 0.3 | 0.30 |
|  |  | Total |  |  | 72.68 |

**08PIS00016** u EQUIPO AUTÓNOMO ALUMBRADO DE EMERGENCIA, 300 LÚMENES
Precio: 91.44
Equipo autónomo de alumbrado de emergencia, de 300 lúmenes, con lámpara fluorescente, para tensión 220 V, una hora de autonomía y para cubrir una superficie de 60 m2, incluso accesorios, fijación y conexion; instalado según CTE, RIPCI y REBT. Medida la cantidad ejecutada.

| Código | Ud | Descripción | Rendimiento | Precio | Importe |
|---|---|---|---|---|---|
| TO01800 | h | OF. 1ª ELECTRICISTA | 0.3 | 19.85 | 5.96 |
| IP04100 | u | EQUIPO AUTÓNOMO ALUMB. EMERGENCIA 300 LUM. FLUORES. 1 HORA | 1 | 84.63 | 84.63 |
| WW00300 | u | MATERIAL COMPLEMENTARIO O PZAS. ESPECIALES | 1 | 0.55 | 0.55 |
| WW00400 | u | PEQUEÑO MATERIAL | 1 | 0.3 | 0.30 |
|  |  | Total |  |  | 91.44 |

**08PIS00021** u EQUIPO AUT. ALUMBRADO EMERG. Y SEÑAL, 30 LÚMENES
Precio: 43.99
Equipo autónomo de alumbrado de emergencia y señalización permanente, de 30 lúmenes en emergencia, can lámparas incandescentes, para tensión 220 V, una hora de autonomía y para cubrir una superficie de 6 m2, incluso accesorios, fijación y conexion; instalado según CTE, RIPCI y REBT. Medida la cantidad ejecutada.

| Código | Ud | Descripción | Rendimiento | Precio | Importe |
|---|---|---|---|---|---|
| TO01800 | h | OF. 1ª ELECTRICISTA | 0.3 | 19.85 | 5.96 |
| IP05000 | u | EQUIPO AUTÓNOMO ALUMB. EMERG/SEÑALIZ. 30 LUM. INCAND. 1 HORA | 1 | 37.18 | 37.18 |
| WW00300 | u | MATERIAL COMPLEMENTARIO O PZAS. ESPECIALES | 1 | 0.55 | 0.55 |
| WW00400 | u | PEQUEÑO MATERIAL | 1 | 0.3 | 0.30 |
|  |  | Total |  |  | 43.99 |

**08PIS00022** u EQUIPO AUT. ALUMBRADO EMERG. Y SEÑAL, 60 LÚMENES
Precio: 61.81
Equipo autónomo de alumbrado de emergencia y señalización permanente, de 60 lúmenes en emergencia, con lámparas incandescentes, para tensión 220 V, una hora de autonomía y para cubrir una superficie de 12 m2, incluso accesorios, fijación y conexion; instalado según CTE, RIPCI y REBT. Medida la cantidad ejecutada.

| Código | Ud | Descripción | Rendimiento | Precio | Importe |
|---|---|---|---|---|---|
| TO01800 | h | OF. 1ª ELECTRICISTA | 0.3 | 19.85 | 5.96 |
| IP05100 | u | EQUIPO AUTÓNOMO ALUMB. EMERG/SEÑALIZ. 60 LUM. INCAND. 1 HORA | 1 | 55 | 55.00 |
| WW00300 | u | MATERIAL COMPLEMENTARIO O PZAS. ESPECIALES | 1 | 0.55 | 0.55 |
| WW00400 | u | PEQUEÑO MATERIAL | 1 | 0.3 | 0.30 |
|  |  | Total |  |  | 61.81 |

**08PIS00031** u EQUIPO AUT. ALUMBRADO EMERG. Y SEÑAL, 160 LÚMENES
Precio: 72.68
Equipo autónomo de alumbrado de emergencia y señalización permanente, de 160 lúmenes en emergencia, con lámpara fluorescente, para tensión 220 V y para cubrir una superficie de 32 m2, incluso accesorios, fijación y conexion; instalado según CTE, RIPCI y REBT. Medida la cantidad ejecutada.

| Código | Ud | Descripción | Rendimiento | Precio | Importe |
|---|---|---|---|---|---|
| TO01800 | h | OF. 1ª ELECTRICISTA | 0.3 | 19.85 | 5.96 |
| IP04700 | u | EQUIPO AUTÓNOMO ALUMB. EMERG/SEñALIZ. 160 LUM. FLUORES 1HORA | 1 | 65.87 | 65.87 |
| WW00300 | u | MATERIAL COMPLEMENTARIO O PZAS. ESPECIALES | 1 | 0.55 | 0.55 |
| WW00400 | u | PEQUEÑO MATERIAL | 1 | 0.3 | 0.30 |
|  |  | Total |  |  | 72.68 |

**08PIS00032** u EQUIPO AUT. ALUMBRADO EMERG. Y SEÑAL, 300 LÚMENES
Precio: 91.44
Equipo autónomo de alumbrado de emergencia y señalización permanente de 300 lúmenes en emergencia, con lámpara fluorescente, para tensión 220 V y para cubrir una superficie de 60 m2, incluso accesorios, fijación y conexion; instalado según CTE, RIPCI y REBT. Medida la cantidad ejecutada.

| Código | Ud | Descripción | Rendimiento | Precio | Importe |
|---|---|---|---|---|---|
| TO01800 | h | OF. 1ª ELECTRICISTA | 0.3 | 19.85 | 5.96 |
| IP04800 | u | EQUIPO AUTÓNOMO ALUMB. EMERG/SEÑALIZ. 300 LUM. FLUORES 1HORA | 1 | 84.63 | 84.63 |
| WW00300 | u | MATERIAL COMPLEMENTARIO O PZAS. ESPECIALES | 1 | 0.55 | 0.55 |
| WW00400 | u | PEQUEÑO MATERIAL | 1 | 0.3 | 0.30 |
|  |  | Total |  |  | 91.44 |

**08PIS90105** u ROTULO SALIDA, DIM 297X210 MM
Precio: 10.74
Rótulo de señalización fotoluminiscente, de identificación de medios de salidas, dimensión 297x210mm incluso pequeño material y montaje; según CTE. Medido la unidad instalada.

| Código | Ud | Descripción | Rendimiento | Precio | Importe |
|---|---|---|---|---|---|
| ATC00400 | h | CUADRILLA FORMADA POR OFICIAL 1ª INSTALADOR Y AYUDANTE | 0.1 | 38.89 | 3.89 |
| IP05212 | u | ROTULO SALIDA, DIM 297X210 MM | 1 | 6 | 6.00 |
| WW00300 | u | MATERIAL COMPLEMENTARIO O PZAS. ESPECIALES | 1 | 0.55 | 0.55 |
| WW00400 | u | PEQUEÑO MATERIAL | 1 | 0.3 | 0.30 |
|  |  | Total |  |  | 10.74 |

**08PIS90106** u ROTULO RECORRIDO DIM 297X210 MM
Precio: 10.74
Rótulo de señalización fotoluminiscente, de identificación de recorrido, dimensión 297x210 mm incluso pequeño material y montaje; según CTE. Medido la unidad instalada.

| Código | Ud | Descripción | Rendimiento | Precio | Importe |
|---|---|---|---|---|---|
| ATC00400 | h | CUADRILLA FORMADA POR OFICIAL 1ª INSTALADOR Y AYUDANTE | 0.1 | 38.89 | 3.89 |
| IP05206 | u | ROTULO RECORRIDO DIM 297X210 MM | 1 | 6 | 6.00 |
| WW00300 | u | MATERIAL COMPLEMENTARIO O PZAS. ESPECIALES | 1 | 0.55 | 0.55 |
| WW00400 | u | PEQUEÑO MATERIAL | 1 | 0.3 | 0.30 |
|  |  | Total |  |  | 10.74 |

**08PIS90107** u ROTULO MEDIOS DE INTERVENCIÓN DIM 297X210 MM
Precio: 10.74
Rótulo de señalización fotoluminiscente, de identificación de medios de intervención, dimensión 297x210 mm incluso pequeño material y montaje; según CTE. Medido la unidad instalada.

| Código | Ud | Descripción | Rendimiento | Precio | Importe |
|---|---|---|---|---|---|
| ATC00400 | h | CUADRILLA FORMADA POR OFICIAL 1ª INSTALADOR Y AYUDANTE | 0.1 | 38.89 | 3.89 |
| IP05207 | u | ROTULO MEDIOS DE INTERVENCIÓN DIM 297X210 MM | 1 | 6 | 6.00 |
| WW00300 | u | MATERIAL COMPLEMENTARIO O PZAS. ESPECIALES | 1 | 0.55 | 0.55 |
| WW00400 | u | PEQUEÑO MATERIAL | 1 | 0.3 | 0.30 |
|  |  | Total |  |  | 10.74 |

**08PIS90108** u ROTULO SALIDA, DIM 420X297 MM
Precio: 18.99
Rótulo de señalización fotoluminiscente, de identificación de medios de intervención, dimensión 297x210 mm. incluso pequeño material y montaje; según CTE. Medido la unidad instalada.

| Código | Ud | Descripción | Rendimiento | Precio | Importe |
|---|---|---|---|---|---|
| ATC00400 | h | CUADRILLA FORMADA POR OFICIAL 1ª INSTALADOR Y AYUDANTE | 0.1 | 38.89 | 3.89 |
| IP05208 | u | ROTULO SALIDA, DIM 420X297 MM | 1 | 14.25 | 14.25 |
| WW00300 | u | MATERIAL COMPLEMENTARIO O PZAS. ESPECIALES | 1 | 0.55 | 0.55 |
| WW00400 | u | PEQUEÑO MATERIAL | 1 | 0.3 | 0.30 |
|  |  | Total |  |  | 18.99 |

**08PIS90109** u ROTULO RECORRIDO DIM 420X297 MM
Precio: 18.99
Rótulo de señalización fotoluminiscente, de identificación de recorrido, dimensión 420x297 mm. incluso pequeño material y montaje; según CTE. Medido la unidad instalada.

| Código | Ud | Descripción | Rendimiento | Precio | Importe |
|---|---|---|---|---|---|
| ATC00400 | h | CUADRILLA FORMADA POR OFICIAL 1ª INSTALADOR Y AYUDANTE | 0.1 | 38.89 | 3.89 |
| IP05209 | u | ROTULO RECORRIDO DIM 420X297 MM | 1 | 14.25 | 14.25 |
| WW00300 | u | MATERIAL COMPLEMENTARIO O PZAS. ESPECIALES | 1 | 0.55 | 0.55 |
| WW00400 | u | PEQUEÑO MATERIAL | 1 | 0.3 | 0.30 |
|  |  | Total |  |  | 18.99 |

**08PIS90110** u ROTULO MEDIOS DE INTERVENCIÓN DIM 420X297 MM
Precio: 18.99
Rótulo de señalización fotoluminiscente, de identificación de medios de intervención, dimensión 420x297 mm. incluso pequeño material y montaje; según CTE. Medido la unidad instalada.

| Código | Ud | Descripción | Rendimiento | Precio | Importe |
|---|---|---|---|---|---|
| ATC00400 | h | CUADRILLA FORMADA POR OFICIAL 1ª INSTALADOR Y AYUDANTE | 0.1 | 38.89 | 3.89 |
| IP05210 | u | ROTULO MEDIOS DE INTERVENCIÓN DIM 420X297 MM | 1 | 14.25 | 14.25 |
| WW00300 | u | MATERIAL COMPLEMENTARIO O PZAS. ESPECIALES | 1 | 0.55 | 0.55 |
| WW00400 | u | PEQUEÑO MATERIAL | 1 | 0.3 | 0.30 |
|  |  | Total |  |  | 18.99 |

**08PIS90117** u LETRERO LUMINOSO "EXTINCIÓN DISPARADA", "GAS FE-13 DISPARADO"
Precio: 77.25
Letrero luminoso de "extinción disparada" o "gas FR-13 disparado", con señal acústica incorporada, incluso conexiones eléctricas y montaje; instalado según CTE y RIPCI. Medida la cantidad ejecutada.

| Código | Ud | Descripción | Rendimiento | Precio | Importe |
|---|---|---|---|---|---|
| TO01800 | h | OF. 1ª ELECTRICISTA | 0.5 | 19.85 | 9.93 |
| IP08400 | u | LETRERO LUMINOSO EXTINCIÓN DISPARADA CON ZUMBADOR | 1 | 66.47 | 66.47 |
| WW00300 | u | MATERIAL COMPLEMENTARIO O PZAS. ESPECIALES | 1 | 0.55 | 0.55 |
| WW00400 | u | PEQUEÑO MATERIAL | 1 | 0.3 | 0.30 |
|  |  | Total |  |  | 77.25 |

###### 08PIV Válvulas

**08PIV00102** u VÁLVULA DE ESFERA, DE 20 mm (3/4")
Precio: 14.4
Válvula de esfera, de 20 mm (3/4") diámetro, para roscar, con palanca, de fundición de bronce, incluso pequeño material y montaje; instalada según CTE y RIPCI. Medida la cantidad ejecutada.

| Código | Ud | Descripción | Rendimiento | Precio | Importe |
|---|---|---|---|---|---|
| TO01900 | h | OF. 1ª FONTANERO | 0.3 | 19.85 | 5.96 |
| IP15200 | u | VÁLVULA ESFERA, PALANCA 20 mm FUND. BRONCE ROSCA | 1 | 8.14 | 8.14 |
| WW00400 | u | PEQUEÑO MATERIAL | 1 | 0.3 | 0.30 |
|  |  | Total |  |  | 14.4 |

**08PIV00103** u VÁLVULA DE ESFERA, DE 25 mm (1")
Precio: 16.06
Válvula de esfera, de 25 mm (1") diámetro, para roscar, con palanca, de fundición de bronce, incluso pequeño material y montaje; instalada según CTE y RIPCI. Medida la cantidad ejecutada.

| Código | Ud | Descripción | Rendimiento | Precio | Importe |
|---|---|---|---|---|---|
| TO01900 | h | OF. 1ª FONTANERO | 0.3 | 19.85 | 5.96 |
| IP15300 | u | VÁLVULA ESFERA, PALANCA 25 mm FUND. BRONCE ROSCA | 1 | 9.8 | 9.80 |
| WW00400 | u | PEQUEÑO MATERIAL | 1 | 0.3 | 0.30 |
|  |  | Total |  |  | 16.06 |

**08PIV00104** u VÁLVULA DE ESFERA, DE 40 mm (1 1/2")
Precio: 26.54
Válvula de esfera, de 40 mm (1 1/2") diámetro, para roscar, con palanca, de fundición de bronce, incluso pequeño material y montaje; instalada según CTE y RIPCI. Medida la cantidad ejecutada.

| Código | Ud | Descripción | Rendimiento | Precio | Importe |
|---|---|---|---|---|---|
| TO01900 | h | OF. 1ª FONTANERO | 0.35 | 19.85 | 6.95 |
| IP15500 | u | VÁLVULA ESFERA, PALANCA 40 mm FUND. BRONCE ROSCA | 1 | 19.29 | 19.29 |
| WW00400 | u | PEQUEÑO MATERIAL | 1 | 0.3 | 0.30 |
|  |  | Total |  |  | 26.54 |

**08PIV00105** u VÁLVULA DE ESFERA, DE 50 mm (2")
Precio: 36.99
Válvula de esfera, de 50 mm (2") diámetro, para roscar, con palanca, de fundición en bronce, incluso pequeño material y montaje; instalada según CTE y RIPCI. Medida la cantidad ejecutada.

| Código | Ud | Descripción | Rendimiento | Precio | Importe |
|---|---|---|---|---|---|
| TO01900 | h | OF. 1ª FONTANERO | 0.4 | 19.85 | 7.94 |
| IP15600 | u | VÁLVULA ESFERA, PALANCA 50 mm FUND. BRONCE ROSCA | 1 | 28.75 | 28.75 |
| WW00400 | u | PEQUEÑO MATERIAL | 1 | 0.3 | 0.30 |
|  |  | Total |  |  | 36.99 |

**08PIV00111** u VÁLVULA DE COMPUERTA DE 25 mm (1")
Precio: 19.56
Válvula de compuerta, de 25 mm (1") diámetro, para roscar, de fundición de bronce, incluso pequeño material y montaje; instalada según CTE y RIPCI. Medida la cantidad ejecutada.

| Código | Ud | Descripción | Rendimiento | Precio | Importe |
|---|---|---|---|---|---|
| TO01900 | h | OF. 1ª FONTANERO | 0.3 | 19.85 | 5.96 |
| IP14100 | u | VÁLVULA COMPUERTA 25 mm FUND. BRONCE ROSCA | 1 | 13.3 | 13.30 |
| WW00400 | u | PEQUEÑO MATERIAL | 1 | 0.3 | 0.30 |
|  |  | Total |  |  | 19.56 |

**08PIV00113** u VÁLVULA DE COMPUERTA DE 40 mm (1 1/2")
Precio: 31.61
Válvula de compuerta, de 40 mm (1 1/2") diámetro, para roscar, de fundición de bronce, incluso pequeño material y montaje; instalada según CTE y RIPCI. Medida la cantidad ejecutada.

| Código | Ud | Descripción | Rendimiento | Precio | Importe |
|---|---|---|---|---|---|
| TO01900 | h | OF. 1ª FONTANERO | 0.35 | 19.85 | 6.95 |
| IP14300 | u | VÁLVULA COMPUERTA 40 mm FUND. BRONCE ROSCA | 1 | 24.36 | 24.36 |
| WW00400 | u | PEQUEÑO MATERIAL | 1 | 0.3 | 0.30 |
|  |  | Total |  |  | 31.61 |

**08PIV00114** u VÁLVULA DE COMPUERTA DE 50 mm (2")
Precio: 46.69
Válvula de compuerta, de 50 mm (2") diámetro, para roscar, de fundición de bronce, incluso pequeño material y montaje; instalada según CTE y RIPCI. Medida la cantidad ejecutada.

| Código | Ud | Descripción | Rendimiento | Precio | Importe |
|---|---|---|---|---|---|
| TO01900 | h | OF. 1ª FONTANERO | 0.4 | 19.85 | 7.94 |
| IP14400 | u | VÁLVULA COMPUERTA 50 mm FUND. BRONCE ROSCA | 1 | 38.45 | 38.45 |
| WW00400 | u | PEQUEÑO MATERIAL | 1 | 0.3 | 0.30 |
|  |  | Total |  |  | 46.69 |

**08PIV00116** u VÁLVULA DE COMPUERTA DE 65 mm (2 1/2")
Precio: 214.61
Válvula de compuerta de 65 mm (2 1/2") diámetro, de husillo, con bridas, de fundición de hierro con guarnición en bronce, para PN-10, incluso contrabridas, tornillos, juntas, pequeño material y montaje; instalada según CTE y RIPCI. Medida la cantidad ejecutada.

| Código | Ud | Descripción | Rendimiento | Precio | Importe |
|---|---|---|---|---|---|
| TO01900 | h | OF. 1ª FONTANERO | 1 | 19.85 | 19.85 |
| IP13400 | u | VÁLVULA COMPUERTA 65 mm HIERRO FUND. GUAR. BRONCE PN10 BRIDA | 1 | 175.41 | 175.41 |
| WW00300 | u | MATERIAL COMPLEMENTARIO O PZAS. ESPECIALES | 33 | 0.55 | 18.15 |
| WW00400 | u | PEQUEÑO MATERIAL | 4 | 0.3 | 1.20 |
|  |  | Total |  |  | 214.61 |

**08PIV00117** u VÁLVULA DE COMPUERTA DE 80 mm (3")
Precio: 246.73
Válvula de compuerta de 80 mm (3") diámetro, de husillo, con bridas, de fundición de hierro con guarnición en bronce, para PN-10, incluso contrabridas, tornillos, juntas, pequeño material y montaje; instalada según CTE y RIPCI. Medida la cantidad ejecutada.

| Código | Ud | Descripción | Rendimiento | Precio | Importe |
|---|---|---|---|---|---|
| TO01900 | h | OF. 1ª FONTANERO | 1.2 | 19.85 | 23.82 |
| IP13500 | u | VÁLVULA COMPUERTA 80 mm HIERRO FUND. GUAR. BRONCE PN10 BRIDA | 1 | 199.11 | 199.11 |
| WW00300 | u | MATERIAL COMPLEMENTARIO O PZAS. ESPECIALES | 40 | 0.55 | 22.00 |
| WW00400 | u | PEQUEÑO MATERIAL | 6 | 0.3 | 1.80 |
|  |  | Total |  |  | 246.73 |

**08PIV00118** u VÁLVULA DE COMPUERTA DE 100 mm (4")
Precio: 294.9
Válvula de compuerta de 100 mm (4") diámetro, de husillo, con bridas, de fundición de hierro con guarnición en bronce, para PN-10, incluso contrabridas, tornillos, juntas, pequeño material y montaje; instalada según CTE y RIPCI. Medida la cantidad ejecutada.

| Código | Ud | Descripción | Rendimiento | Precio | Importe |
|---|---|---|---|---|---|
| TO01900 | h | OF. 1ª FONTANERO | 1.5 | 19.85 | 29.78 |
| IP13600 | u | VÁLVULA COMPUERTA 100 mm HIERRO FUND. GUAR. BRONCE PN10 BRIDA | 1 | 239.07 | 239.07 |
| WW00300 | u | MATERIAL COMPLEMENTARIO O PZAS. ESPECIALES | 43 | 0.55 | 23.65 |
| WW00400 | u | PEQUEÑO MATERIAL | 8 | 0.3 | 2.40 |
|  |  | Total |  |  | 294.9 |

**08PIV00120** u VÁLVULA DE COMPUERTA DE 150 mm (6")
Precio: 475.24
Válvula de compuerta de 150 mm (6") diámetro, de husillo, con bridas, de fundición de hierro con guarnición en bronce, para PN-10, incluso contrabridas, tornillos, juntas, pequeño material y montaje; instalada según CTE y RIPCI. Medida la cantidad ejecutada.

| Código | Ud | Descripción | Rendimiento | Precio | Importe |
|---|---|---|---|---|---|
| TO01900 | h | OF. 1ª FONTANERO | 2 | 19.85 | 39.70 |
| IP13800 | u | VÁLVULA COMPUERTA 150 mm HIERRO FUND. GUAR. BRONCE PN10 BRIDA | 1 | 392.84 | 392.84 |
| WW00300 | u | MATERIAL COMPLEMENTARIO O PZAS. ESPECIALES | 70 | 0.55 | 38.50 |
| WW00400 | u | PEQUEÑO MATERIAL | 14 | 0.3 | 4.20 |
|  |  | Total |  |  | 475.24 |

**08PIV00133** u VÁLVULA DE COMPUERTA DE 80 mm (3"), HUSILLO ASC.
Precio: 310.28
Válvula de compuerta de 80 mm (3") diámetro, de husillo ascendente, con bridas, de fundición de hierro con guarnición de bronce, para PN-10, incluso contrabridas, tornillos juntas, pequeño material y montaje; instalada según CTE y RIPCI. Medida la cantidad ejecutada.

| Código | Ud | Descripción | Rendimiento | Precio | Importe |
|---|---|---|---|---|---|
| TO01900 | h | OF. 1ª FONTANERO | 1.2 | 19.85 | 23.82 |
| IP12300 | u | VÁLV. COMPUERTA 80 mm HUSILLO ASC. HIERRO FUND. BRIDA-C/BRIDA | 1 | 262.66 | 262.66 |
| WW00300 | u | MATERIAL COMPLEMENTARIO O PZAS. ESPECIALES | 40 | 0.55 | 22.00 |
| WW00400 | u | PEQUEÑO MATERIAL | 6 | 0.3 | 1.80 |
|  |  | Total |  |  | 310.28 |

**08PIV00134** u VÁLVULA DE COMPUERTA DE 100 mm (4"), HUSILLO ASC.
Precio: 370.68
Válvula de compuerta de 100 mm (4") diámetro, de husillo ascendente, con bridas, de fundición de hierro con guarnición en bronce, para PN-10, incluso contrabridas, tornillos juntas, pequeño material y montaje; instalada según CTE y RIPCI. Medida la cantidad ejecutada.

| Código | Ud | Descripción | Rendimiento | Precio | Importe |
|---|---|---|---|---|---|
| TO01900 | h | OF. 1ª FONTANERO | 1.5 | 19.85 | 29.78 |
| IP12400 | u | VÁLV. COMPUERTA 100 mm HUSILLO ASC. HIERRO FUND. BRIDA-C/BRIDA | 1 | 314.85 | 314.85 |
| WW00300 | u | MATERIAL COMPLEMENTARIO O PZAS. ESPECIALES | 43 | 0.55 | 23.65 |
| WW00400 | u | PEQUEÑO MATERIAL | 8 | 0.3 | 2.40 |
|  |  | Total |  |  | 370.68 |

**08PIV00136** u VÁLVULA DE COMPUERTA DE 125 mm (5"), HUSILLO ASC.
Precio: 500.84
Válvula de compuerta de 125 mm (5") diámetro, de husillo ascendente, con bridas, de fundición de hierro con guarnición en bronce, para PN-10, incluso contrabridas, tornillos juntas, pequeño material y montaje; instalada según CTE y RIPCI. Medida la cantidad ejecutada.

| Código | Ud | Descripción | Rendimiento | Precio | Importe |
|---|---|---|---|---|---|
| TO01900 | h | OF. 1ª FONTANERO | 1.7 | 19.85 | 33.75 |
| IP12500 | u | VÁLV. COMPUERTA 125 mm HUSILLO ASC. HIERRO FUND. BRIDA-C/BRIDA | 1 | 431.09 | 431.09 |
| WW00300 | u | MATERIAL COMPLEMENTARIO O PZAS. ESPECIALES | 60 | 0.55 | 33.00 |
| WW00400 | u | PEQUEÑO MATERIAL | 10 | 0.3 | 3.00 |
|  |  | Total |  |  | 500.84 |

**08PIV00137** u VÁLVULA DE COMPUERTA DE 150 mm (6"), HUSILLO ASC.
Precio: 606.85
Válvula de compuerta de 150 mm (6") diámetro, de guarnición en bronce, para PN-10, incluso contrabridas, tornillos juntas, pequeño material y montaje; instalada según CTE y RIPCI. Medida la cantidad ejecutada.

| Código | Ud | Descripción | Rendimiento | Precio | Importe |
|---|---|---|---|---|---|
| TO01900 | h | OF. 1ª FONTANERO | 2 | 19.85 | 39.70 |
| IP12600 | u | VÁLV. COMPUERTA 150 mm HUSILLO ASC. HIERRO FUND. BRIDA-C/BRIDA | 1 | 524.45 | 524.45 |
| WW00300 | u | MATERIAL COMPLEMENTARIO O PZAS. ESPECIALES | 70 | 0.55 | 38.50 |
| WW00400 | u | PEQUEÑO MATERIAL | 14 | 0.3 | 4.20 |
|  |  | Total |  |  | 606.85 |

**08PIV00143** u VÁLVULA DE RETENCION, DE 25 mm (1")
Precio: 15.05
Válvula de retención, de 25 mm (1") diámetro, de clapeta, para roscar, de fundición de bronce, incluso pequeño material y montaje; instalada según CTE y RIPCI. Medida la cantidad ejecutada.

| Código | Ud | Descripción | Rendimiento | Precio | Importe |
|---|---|---|---|---|---|
| TO01900 | h | OF. 1ª FONTANERO | 0.3 | 19.85 | 5.96 |
| IP16400 | u | VÁLVULA RETENCIÓN CLAPETA 25 mm FUND. BRONCE ROSCA | 1 | 8.79 | 8.79 |
| WW00400 | u | PEQUEÑO MATERIAL | 1 | 0.3 | 0.30 |
|  |  | Total |  |  | 15.05 |

**08PIV00145** u VÁLVULA DE RETENCION, DE 40 mm (1 1/2")
Precio: 22.86
Válvula de retención, de 40 mm (1 1/2") diámetro, de clapeta, para roscar, de fundición de bronce, incluso pequeño material y montaje; instalada según CTE y RIPCI. Medida la cantidad ejecutada.

| Código | Ud | Descripción | Rendimiento | Precio | Importe |
|---|---|---|---|---|---|
| TO01900 | h | OF. 1ª FONTANERO | 0.35 | 19.85 | 6.95 |
| IP16600 | u | VÁLVULA RETENCIÓN CLAPETA 40 mm FUND. BRONCE ROSCA | 1 | 15.61 | 15.61 |
| WW00400 | u | PEQUEÑO MATERIAL | 1 | 0.3 | 0.30 |
|  |  | Total |  |  | 22.86 |

**08PIV00146** u VÁLVULA DE RETENCION, DE 50 mm (2")
Precio: 29.08
Válvula de retención, de 50 mm (2") diámetro, de clapeta, para roscar, de fundición de bronce, incluso pequeño material y montaje; instalada según CTE y RIPCI. Medida la cantidad ejecutada.

| Código | Ud | Descripción | Rendimiento | Precio | Importe |
|---|---|---|---|---|---|
| TO01900 | h | OF. 1ª FONTANERO | 0.4 | 19.85 | 7.94 |
| IP16700 | u | VÁLVULA RETENCIÓN CLAPETA 50 mm FUND. BRONCE ROSCA | 1 | 20.84 | 20.84 |
| WW00400 | u | PEQUEÑO MATERIAL | 1 | 0.3 | 0.30 |
|  |  | Total |  |  | 29.08 |

**08PIV00148** u VÁLVULA DE RETENCION, DE 65 mm (2 1/2")
Precio: 173.05
Válvula de retención, de 65 mm (2 1/2") diámetro, de clapeta, con bridas, de fundición de hierro con guarnición en bronce para PN-10, incluso contrabridas, tornillos, juntas pequeño material y montaje; instalada según CTE y RIPCI. Medida la cantidad ejecutada.

| Código | Ud | Descripción | Rendimiento | Precio | Importe |
|---|---|---|---|---|---|
| TO01900 | h | OF. 1ª FONTANERO | 1 | 19.85 | 19.85 |
| IP12800 | u | VÁLV. RETEN. CLAPETA 65 mm HIERRO FUND. GUAR. BRONCE PN10 BRIDA | 1 | 133.85 | 133.85 |
| WW00300 | u | MATERIAL COMPLEMENTARIO O PZAS. ESPECIALES | 33 | 0.55 | 18.15 |
| WW00400 | u | PEQUEÑO MATERIAL | 4 | 0.3 | 1.20 |
|  |  | Total |  |  | 173.05 |

**08PIV00150** u VÁLVULA DE RETENCION, DE 100 mm (4")
Precio: 241.34
Válvula de retención, de 100 mm (4") diámetro, de clapeta, con bridas, de fundición de hierro con guarnición en bronce para PN-10, incluso contrabridas, tornillos, juntas pequeño material y montaje; instalada según CTE y RIPCI. Medida la cantidad ejecutada.

| Código | Ud | Descripción | Rendimiento | Precio | Importe |
|---|---|---|---|---|---|
| TO01900 | h | OF. 1ª FONTANERO | 1.5 | 19.85 | 29.78 |
| IP13000 | u | VÁLV. RETEN. CLAPETA 100 mm HIERRO FUND. GUAR. BRONCE PN10 BRIDA | 1 | 185.51 | 185.51 |
| WW00300 | u | MATERIAL COMPLEMENTARIO O PZAS. ESPECIALES | 43 | 0.55 | 23.65 |
| WW00400 | u | PEQUEÑO MATERIAL | 8 | 0.3 | 2.40 |
|  |  | Total |  |  | 241.34 |

**08PIV00151** u VÁLVULA DE RETENCION, DE 125 mm (5")
Precio: 345.89
Válvula de retención, de 125 mm (5") diámetro, de clapeta, con bridas, de fundición de hierro con guarnición en bronce para PN-10, incluso contrabridas, tornillos, juntas pequeño material y montaje; instalada según CTE y RIPCI. Medida la cantidad ejecutada.

| Código | Ud | Descripción | Rendimiento | Precio | Importe |
|---|---|---|---|---|---|
| TO01900 | h | OF. 1ª FONTANERO | 1.7 | 19.85 | 33.75 |
| IP13100 | u | VÁLV. RETEN. CLAPETA 125 mm HIERRO FUND. GUAR. BRONCE PN10 BRIDA | 1 | 276.14 | 276.14 |
| WW00300 | u | MATERIAL COMPLEMENTARIO O PZAS. ESPECIALES | 60 | 0.55 | 33.00 |
| WW00400 | u | PEQUEÑO MATERIAL | 10 | 0.3 | 3.00 |
|  |  | Total |  |  | 345.89 |

**08PIV00162** u VÁLVULA DE PIE, DE 25 mm (1")
Precio: 11.36
Válvula de pie, de 25 mm (1") diámetro, de clapeta, para roscar, incluso pequeño material y montaje; instalada según CTE y RIPCI. Medida la cantidad ejecutada.

| Código | Ud | Descripción | Rendimiento | Precio | Importe |
|---|---|---|---|---|---|
| TO01900 | h | OF. 1ª FONTANERO | 0.3 | 19.85 | 5.96 |
| IP14700 | u | VÁLVULA DE PIE, CLAPETA 25 mm ROSCA | 1 | 5.1 | 5.10 |
| WW00400 | u | PEQUEÑO MATERIAL | 1 | 0.3 | 0.30 |
|  |  | Total |  |  | 11.36 |

**08PIV00164** u VÁLVULA DE PIE, DE 40 mm (1 1/2")
Precio: 15.96
Válvula de pie, de 40 mm (1 1/2") diámetro, de clapeta, para roscar, incluso pequeño material y montaje; instalada según CTE y RIPCI. Medida la cantidad ejecutada.

| Código | Ud | Descripción | Rendimiento | Precio | Importe |
|---|---|---|---|---|---|
| TO01900 | h | OF. 1ª FONTANERO | 0.3 | 19.85 | 5.96 |
| IP14900 | u | VÁLVULA DE PIE, CLAPETA 40 mm ROSCA | 1 | 9.7 | 9.70 |
| WW00400 | u | PEQUEÑO MATERIAL | 1 | 0.3 | 0.30 |
|  |  | Total |  |  | 15.96 |

**08PIV00167** u VÁLVULA DE PIE, DE 65 mm (2 1/2")
Precio: 241.17
Válvula de pie, de 65 mm (2 1/2") diámetro, de clapeta, con bridas, de fundición de hierro con guarnición en bronce, incluso contrabridas, tornillos, juntas, pequeño material y montaje; instalada según CTE y RIPCI. Medida la cantidad ejecutada.

| Código | Ud | Descripción | Rendimiento | Precio | Importe |
|---|---|---|---|---|---|
| TO01900 | h | OF. 1ª FONTANERO | 1 | 19.85 | 19.85 |
| IP15800 | u | VÁLVULA PIE CLAPETA 65 mm HIERRO FUND. GUAR. BRONCE BRIDA | 1 | 211.22 | 211.22 |
| WW00300 | u | MATERIAL COMPLEMENTARIO O PZAS. ESPECIALES | 17 | 0.55 | 9.35 |
| WW00400 | u | PEQUEÑO MATERIAL | 2.5 | 0.3 | 0.75 |
|  |  | Total |  |  | 241.17 |

**08PIV00168** u VÁLVULA DE PIE, DE 80 mm (3")
Precio: 313.58
Válvula de pie, de 80 mm (3") diámetro, de clapeta, con bridas, de fundición de hierro con guarnición en bronce, incluso contrabridas, tornillos, juntas, pequeño material y montaje; instalada según CTE y RIPCI. Medida la cantidad ejecutada.

| Código | Ud | Descripción | Rendimiento | Precio | Importe |
|---|---|---|---|---|---|
| TO01900 | h | OF. 1ª FONTANERO | 1.2 | 19.85 | 23.82 |
| IP15900 | u | VÁLVULA PIE CLAPETA 80 mm HIERRO FUND. GUAR. BRONCE BRIDA | 1 | 276.46 | 276.46 |
| WW00300 | u | MATERIAL COMPLEMENTARIO O PZAS. ESPECIALES | 22 | 0.55 | 12.10 |
| WW00400 | u | PEQUEÑO MATERIAL | 4 | 0.3 | 1.20 |
|  |  | Total |  |  | 313.58 |

**08PIV90101** u VALVULA ESFERA 1/2"
Precio: 10.06
Válvula de esfera, de 15 mm. (1/2") diámetro, para roscar, con palanca, de fundición de bronce, incluso pequeño material y montaje; instalado según CTE. Medida la cantidad ejecutada.

| Código | Ud | Descripción | Rendimiento | Precio | Importe |
|---|---|---|---|---|---|
| ATC00400 | h | CUADRILLA FORMADA POR OFICIAL 1ª INSTALADOR Y AYUDANTE | 0.1 | 38.89 | 3.89 |
| IP15201 | u | VALVULA ESFERA, PALANCA 15 MM. FUND. BRONCE ROSCA | 1 | 5.97 | 5.97 |
| WW00300 | u | MATERIAL COMPLEMENTARIO O PZAS. ESPECIALES | 0.36 | 0.55 | 0.20 |
|  |  | Total |  |  | 10.06 |

**08PIV90102** u VALVULA ESFERA, 20 MM. ( 3/4")
Precio: 12.23
Válvula de esfera, de 20 mm. (3/4") diámetro, para roscar, con palanca, de fundición de bronce, incluso pequeño material y montaje; instalado según CTE. Medida la cantidad ejecutada.

| Código | Ud | Descripción | Rendimiento | Precio | Importe |
|---|---|---|---|---|---|
| ATC00400 | h | CUADRILLA FORMADA POR OFICIAL 1ª INSTALADOR Y AYUDANTE | 0.1 | 38.89 | 3.89 |
| IP15200 | u | VÁLVULA ESFERA, PALANCA 20 mm FUND. BRONCE ROSCA | 1 | 8.14 | 8.14 |
| WW00300 | u | MATERIAL COMPLEMENTARIO O PZAS. ESPECIALES | 0.36 | 0.55 | 0.20 |
|  |  | Total |  |  | 12.23 |

**08PIV90103** u VALVULA ESFERA, 25 MM. ( 1")
Precio: 16.74
Válvula de esfera, de 25 mm. (1") diámetro, para roscar, con palanca, de fundición de bronce, incluso pequeño material y montaje; instalado según CTE. Medida la cantidad ejecutada.

| Código | Ud | Descripción | Rendimiento | Precio | Importe |
|---|---|---|---|---|---|
| ATC00400 | h | CUADRILLA FORMADA POR OFICIAL 1ª INSTALADOR Y AYUDANTE | 0.12 | 38.89 | 4.67 |
| IP15301 | u | VÁLVULA ESFERA, PALANCA 25 mm FUND. BRONCE ROSCA | 1 | 11.72 | 11.72 |
| WW00300 | u | MATERIAL COMPLEMENTARIO O PZAS. ESPECIALES | 0.63 | 0.55 | 0.35 |
|  |  | Total |  |  | 16.74 |

**08PIV90104** u VALVULA ESFERA, 40 MM. ( 1 1/2")
Precio: 21.18
Válvula de esfera, de 40 mm. (1 1/2") diámetro, para roscar, con palanca, de fundición de bronce, incluso pequeño material y montaje; instalado según CTE. Medida la cantidad ejecutada.

| Código | Ud | Descripción | Rendimiento | Precio | Importe |
|---|---|---|---|---|---|
| ATC00400 | h | CUADRILLA FORMADA POR OFICIAL 1ª INSTALADOR Y AYUDANTE | 0.12 | 38.89 | 4.67 |
| IP15501 | u | VALVULA ESFERA, PALANCA 40 MM. FUND. BRONCE ROSCA | 1 | 15.96 | 15.96 |
| WW00300 | u | MATERIAL COMPLEMENTARIO O PZAS. ESPECIALES | 1 | 0.55 | 0.55 |
|  |  | Total |  |  | 21.18 |

**08PIV90105** u VALVULA ESFERA, 50 MM. ( 2")
Precio: 30.86
Válvula de esfera, de 50 mm. ( 2") diámetro, para roscar, con palanca, de fundición de bronce, incluso pequeño material y montaje; instalado según CTE. Medida la cantidad ejecutada.

| Código | Ud | Descripción | Rendimiento | Precio | Importe |
|---|---|---|---|---|---|
| ATC00400 | h | CUADRILLA FORMADA POR OFICIAL 1ª INSTALADOR Y AYUDANTE | 0.15 | 38.89 | 5.83 |
| IP15601 | u | VALVULA ESFERA, PALANCA 50 MM. FUND. BRONCE ROSCA | 1 | 23.93 | 23.93 |
| WW00300 | u | MATERIAL COMPLEMENTARIO O PZAS. ESPECIALES | 2 | 0.55 | 1.10 |
|  |  | Total |  |  | 30.86 |

**08PIV90106** u VALVULA ESFERA, 35 MM. ( 1 1/4")
Precio: 21.18
Válvula de esfera, de 35 mm. (1 1/4") diámetro, para roscar, con palanca, de fundición de bronce, incluso pequeño material y montaje; instalado según CTE. Medida la cantidad ejecutada.

| Código | Ud | Descripción | Rendimiento | Precio | Importe |
|---|---|---|---|---|---|
| ATC00400 | h | CUADRILLA FORMADA POR OFICIAL 1ª INSTALADOR Y AYUDANTE | 0.12 | 38.89 | 4.67 |
| IP15451 | u | VALVULA ESFERA, PALANCA 35 MM. FUND. BRONCE ROSCA | 1 | 15.96 | 15.96 |
| WW00300 | u | MATERIAL COMPLEMENTARIO O PZAS. ESPECIALES | 1 | 0.55 | 0.55 |
|  |  | Total |  |  | 21.18 |

**08PIV90141** u VALVULA RETENCION, 15 MM. ( 1/2")
Precio: 9.29
Válvula de esfera, de 15 mm. (1/2") diámetro, para roscar, con palanca, de fundición de bronce, incluso pequeño material y montaje; instalado según CTE. Medida la cantidad ejecutada.

| Código | Ud | Descripción | Rendimiento | Precio | Importe |
|---|---|---|---|---|---|
| ATC00400 | h | CUADRILLA FORMADA POR OFICIAL 1ª INSTALADOR Y AYUDANTE | 0.1 | 38.89 | 3.89 |
| IP16351 | u | VALVULA RETENCION, 15 MM. ( 1/2") | 1 | 5.2 | 5.20 |
| WW00300 | u | MATERIAL COMPLEMENTARIO O PZAS. ESPECIALES | 0.36 | 0.55 | 0.20 |
|  |  | Total |  |  | 9.29 |

**08PIV90142** u VALVULA RETENCION, 20 MM. ( 3/4")
Precio: 11.26
Válvula de esfera, de 20 mm. (3/4") diámetro, para roscar, con palanca, de fundición de bronce, incluso pequeño material y montaje; instalado según CTE. Medida la cantidad ejecutada.

| Código | Ud | Descripción | Rendimiento | Precio | Importe |
|---|---|---|---|---|---|
| ATC00400 | h | CUADRILLA FORMADA POR OFICIAL 1ª INSTALADOR Y AYUDANTE | 0.1 | 38.89 | 3.89 |
| IP16352 | u | VALVULA RETENCION, 20 MM. ( 3/4") | 1 | 7.17 | 7.17 |
| WW00300 | u | MATERIAL COMPLEMENTARIO O PZAS. ESPECIALES | 0.36 | 0.55 | 0.20 |
|  |  | Total |  |  | 11.26 |

**08PIV90143** u VALVULA RETENCION, 25 MM. ( 1")
Precio: 8.37
Válvula de esfera, de 25 mm. (1") diámetro, para roscar, con palanca, de fundición de bronce, incluso pequeño material y montaje; instalado según CTE. Medida la cantidad ejecutada.

| Código | Ud | Descripción | Rendimiento | Precio | Importe |
|---|---|---|---|---|---|
| ATC00400 | h | CUADRILLA FORMADA POR OFICIAL 1ª INSTALADOR Y AYUDANTE | 0.12 | 38.89 | 4.67 |
| IP16401 | u | VALVULA RETENCION, 25 MM. ( 1") | 1 | 3.35 | 3.35 |
| WW00300 | u | MATERIAL COMPLEMENTARIO O PZAS. ESPECIALES | 0.63 | 0.55 | 0.35 |
|  |  | Total |  |  | 8.37 |

**08PIV90144** u VALVULA RETENCION, 35 MM. ( 1 1/4")
Precio: 19.24
Válvula de esfera, de 35 mm. (1 1/4") diámetro, para roscar, con palanca, de fundición de bronce, incluso pequeño material y montaje; instalado según CTE. Medida la cantidad ejecutada.

| Código | Ud | Descripción | Rendimiento | Precio | Importe |
|---|---|---|---|---|---|
| ATC00400 | h | CUADRILLA FORMADA POR OFICIAL 1ª INSTALADOR Y AYUDANTE | 0.12 | 38.89 | 4.67 |
| IP16550 | u | VALVULA RETENCION, 35 MM. ( 1 1/4") | 1 | 14.02 | 14.02 |
| WW00300 | u | MATERIAL COMPLEMENTARIO O PZAS. ESPECIALES | 1 | 0.55 | 0.55 |
|  |  | Total |  |  | 19.24 |

**08PIV90145** u VALVULA RETENCION, 40 MM. ( 1 1/2")
Precio: 27.56
Válvula de esfera, de 40 mm. (1 1/2") diámetro, para roscar, con palanca, de fundición de bronce, incluso pequeño material y montaje; instalado según CTE. Medida la cantidad ejecutada.

| Código | Ud | Descripción | Rendimiento | Precio | Importe |
|---|---|---|---|---|---|
| ATC00400 | h | CUADRILLA FORMADA POR OFICIAL 1ª INSTALADOR Y AYUDANTE | 0.15 | 38.89 | 5.83 |
| IP16601 | u | VALVULA RETENCION, 40 MM. ( 1 1/2") | 1 | 20.88 | 20.88 |
| WW00300 | u | MATERIAL COMPLEMENTARIO O PZAS. ESPECIALES | 1.54 | 0.55 | 0.85 |
|  |  | Total |  |  | 27.56 |

**08PIV90146** u VALVULA RETENCION, 50 MM. ( 2")
Precio: 38.75
Válvula de esfera, de 50 mm. ( 2") diámetro, para roscar, con palanca, de fundición de bronce, incluso pequeño material y montaje; instalado según CTE. Medida la cantidad ejecutada.

| Código | Ud | Descripción | Rendimiento | Precio | Importe |
|---|---|---|---|---|---|
| ATC00400 | h | CUADRILLA FORMADA POR OFICIAL 1ª INSTALADOR Y AYUDANTE | 0.15 | 38.89 | 5.83 |
| IP16701 | u | VALVULA RETENCION, 50 MM. ( 2") | 1 | 31.82 | 31.82 |
| WW00300 | u | MATERIAL COMPLEMENTARIO O PZAS. ESPECIALES | 2 | 0.55 | 1.10 |
|  |  | Total |  |  | 38.75 |

**08PIV90148** u VALVULA RETENCION, 65 MM. ( 2 1/2")
Precio: 94.72
Válvula de retención, de 65 mm. (2 1/2") diámetro, de clapeta, con bridas, de fundición de hierro con guarnición en bronce para PN-10, incluso contrabridas, tornillos, juntas pequeño material y montaje; instalado según CTE. Medida la cantidad ejecutada.

| Código | Ud | Descripción | Rendimiento | Precio | Importe |
|---|---|---|---|---|---|
| ATC00400 | h | CUADRILLA FORMADA POR OFICIAL 1ª INSTALADOR Y AYUDANTE | 0.45 | 38.89 | 17.50 |
| IP16801 | u | VALVULA RETENCION, 65 MM. ( 2 1/2") | 1 | 62.22 | 62.22 |
| WW00300 | u | MATERIAL COMPLEMENTARIO O PZAS. ESPECIALES | 27.27 | 0.55 | 15.00 |
|  |  | Total |  |  | 94.72 |

**08PIV90150** u VALVULA RETENCION, 100 MM. ( 4")
Precio: 134.07
Válvula de retención, de 100 mm. (6") diámetro, de clapeta, con bridas, de fundición de hierro con guarnición en bronce para PN-10, incluso contrabridas, tornillos, juntas pequeño material y montaje; instalado según CTE. Medida la cantidad ejecutada.

| Código | Ud | Descripción | Rendimiento | Precio | Importe |
|---|---|---|---|---|---|
| ATC00400 | h | CUADRILLA FORMADA POR OFICIAL 1ª INSTALADOR Y AYUDANTE | 0.55 | 38.89 | 21.39 |
| IP13001 | u | VALVULA RETENCION, 100 MM. ( 4") | 1 | 88.68 | 88.68 |
| WW00300 | u | MATERIAL COMPLEMENTARIO O PZAS. ESPECIALES | 43.63 | 0.55 | 24.00 |
|  |  | Total |  |  | 134.07 |

**08PIV90152** u VALVULA RETENCION, 150 MM. ( 6")
Precio: 211.18
Válvula de retención, de 150 mm. (6") diámetro, de clapeta, con bridas, de fundición de hierro con guarnición en bronce para PN-10, incluso contrabridas, tornillos, juntas pequeño material y montaje; instalado según CTE. Medida la cantidad ejecutada.

| Código | Ud | Descripción | Rendimiento | Precio | Importe |
|---|---|---|---|---|---|
| ATC00400 | h | CUADRILLA FORMADA POR OFICIAL 1ª INSTALADOR Y AYUDANTE | 0.65 | 38.89 | 25.28 |
| IP13201 | u | VALVULA RETENCION, 150 MM. ( 6") | 1 | 145.9 | 145.90 |
| WW00300 | u | MATERIAL COMPLEMENTARIO O PZAS. ESPECIALES | 72.72 | 0.55 | 40.00 |
|  |  | Total |  |  | 211.18 |

**08PIV90153** u VALVULA RETENCION, 200 MM. ( 8")
Precio: 307.47
Válvula de retención, de 200 mm. (8") diámetro, de clapeta, con bridas, de fundición de hierro con guarnición en bronce para PN-10, incluso contrabridas, tornillos, juntas pequeño material y montaje; instalado según CTE. Medida la cantidad ejecutada.

| Código | Ud | Descripción | Rendimiento | Precio | Importe |
|---|---|---|---|---|---|
| ATC00400 | h | CUADRILLA FORMADA POR OFICIAL 1ª INSTALADOR Y AYUDANTE | 0.8 | 38.89 | 31.11 |
| IP13251 | u | VALVULA RETENCION, 200 MM. ( 8") | 1 | 228.36 | 228.36 |
| WW00300 | u | MATERIAL COMPLEMENTARIO O PZAS. ESPECIALES | 87.28 | 0.55 | 48.00 |
|  |  | Total |  |  | 307.47 |

**08PIV90154** u VALVULA RETENCION, 250 MM. ( 10")
Precio: 307.47
Válvula de retención, de 250 mm. (10") diámetro, de clapeta, con bridas, de fundición de hierro con guarnición en bronce para PN-10, incluso contrabridas, tornillos, juntas pequeño material y montaje; instalado según CTE. Medida la cantidad ejecutada.

| Código | Ud | Descripción | Rendimiento | Precio | Importe |
|---|---|---|---|---|---|
| ATC00400 | h | CUADRILLA FORMADA POR OFICIAL 1ª INSTALADOR Y AYUDANTE | 0.8 | 38.89 | 31.11 |
| IP13256 | u | VALVULA RETENCION, 250 MM. ( 10") | 1 | 228.36 | 228.36 |
| WW00300 | u | MATERIAL COMPLEMENTARIO O PZAS. ESPECIALES | 87.28 | 0.55 | 48.00 |
|  |  | Total |  |  | 307.47 |

**08PIV90155** u VALVULA RETENCION, 300 MM. ( 12")
Precio: 576.77
Válvula de retención, de 300 mm. (12") diámetro, de clapeta, con bridas, de fundición de hierro con guarnición en bronce para PN-10, incluso contrabridas, tornillos, juntas pequeño material y montaje; instalado según CTE. Medida la cantidad ejecutada.

| Código | Ud | Descripción | Rendimiento | Precio | Importe |
|---|---|---|---|---|---|
| ATC00400 | h | CUADRILLA FORMADA POR OFICIAL 1ª INSTALADOR Y AYUDANTE | 1.15 | 38.89 | 44.72 |
| IP13261 | u | VALVULA RETENCION, 300 MM. ( 12") | 1 | 470.05 | 470.05 |
| WW00300 | u | MATERIAL COMPLEMENTARIO O PZAS. ESPECIALES | 112.73 | 0.55 | 62.00 |
|  |  | Total |  |  | 576.77 |

**08PIV90180** u VALVULA MARIPOSA DE VOLANTE 150 MM
Precio: 288.73
Válvula de mariposa diámetro 150 mm. con volante desmultiplicador, presión de trabajo PN-16, con bridas y accesorios de montaje; instalado según CTE. Medida la cantidad ejecutada.

| Código | Ud | Descripción | Rendimiento | Precio | Importe |
|---|---|---|---|---|---|
| ATC00400 | h | CUADRILLA FORMADA POR OFICIAL 1ª INSTALADOR Y AYUDANTE | 0.65 | 38.89 | 25.28 |
| IP16911 | u | VALVULA MARIPOSA DE VOLANTE 150 MM | 1 | 223.45 | 223.45 |
| WW00300 | u | MATERIAL COMPLEMENTARIO O PZAS. ESPECIALES | 72.73 | 0.55 | 40.00 |
|  |  | Total |  |  | 288.73 |

**08PIV90181** u VALVULA MARIPOSA DE VOLANTE 200 MM
Precio: 331.01
Válvula de mariposa diámetro 200 mm. con volante desmultiplicador, presión de trabajo PN-16, con bridas y accesorios de montaje; instalado según CTE. Medida la cantidad ejecutada.

| Código | Ud | Descripción | Rendimiento | Precio | Importe |
|---|---|---|---|---|---|
| ATC00400 | h | CUADRILLA FORMADA POR OFICIAL 1ª INSTALADOR Y AYUDANTE | 0.8 | 38.89 | 31.11 |
| IP16912 | u | VALVULA MARIPOSA DE VOLANTE 200 MM | 1 | 251.9 | 251.90 |
| WW00300 | u | MATERIAL COMPLEMENTARIO O PZAS. ESPECIALES | 87.27 | 0.55 | 48.00 |
|  |  | Total |  |  | 331.01 |

**08PIV90182** u VALVULA MARIPOSA DE VOLANTE 250 MM
Precio: 546.02
Válvula de mariposa diámetro 250 mm. con volante desmultiplicador, presión de trabajo PN-16, con bridas y accesorios de montaje; instalado según CTE. Medida la cantidad ejecutada.

| Código | Ud | Descripción | Rendimiento | Precio | Importe |
|---|---|---|---|---|---|
| ATC00400 | h | CUADRILLA FORMADA POR OFICIAL 1ª INSTALADOR Y AYUDANTE | 0.95 | 38.89 | 36.95 |
| IP16922 | u | VALVULA MARIPOSA DE VOLANTE 250 MM | 1 | 453.07 | 453.07 |
| WW00300 | u | MATERIAL COMPLEMENTARIO O PZAS. ESPECIALES | 101.82 | 0.55 | 56.00 |
|  |  | Total |  |  | 546.02 |

**08PIV90183** u VALVULA MARIPOSA DE VOLANTE 300 MM
Precio: 696.13
Válvula de mariposa diámetro 300 mm. con volante desmultiplicador, presión de trabajo PN-16, con bridas y accesorios de montaje; instalado según CTE. Medida la cantidad ejecutada.

| Código | Ud | Descripción | Rendimiento | Precio | Importe |
|---|---|---|---|---|---|
| ATC00400 | h | CUADRILLA FORMADA POR OFICIAL 1ª INSTALADOR Y AYUDANTE | 1.15 | 38.89 | 44.72 |
| IP16943 | u | VALVULA MARIPOSA DE VOLANTE 300 MM | 1 | 589.41 | 589.41 |
| WW00300 | u | MATERIAL COMPLEMENTARIO O PZAS. ESPECIALES | 112.73 | 0.55 | 62.00 |
|  |  | Total |  |  | 696.13 |

**08PIV90190** u VALVULA MARIPOSA DE PALANCA 65 MM
Precio: 97.4
Válvula de mariposa palanca diámetro 65 mm. con volante desmultiplicador, presión de trabajo PN-16, con bridas y accesorios de montaje; instalado según CTE. Medida la cantidad ejecutada.

| Código | Ud | Descripción | Rendimiento | Precio | Importe |
|---|---|---|---|---|---|
| ATC00400 | h | CUADRILLA FORMADA POR OFICIAL 1ª INSTALADOR Y AYUDANTE | 0.45 | 38.89 | 17.50 |
| IP17010 | u | VALVULA MARIPOSA DE PALANCA 65 MM | 1 | 64.9 | 64.90 |
| WW00300 | u | MATERIAL COMPLEMENTARIO O PZAS. ESPECIALES | 27.28 | 0.55 | 15.00 |
|  |  | Total |  |  | 97.4 |

**08PIV90191** u VALVULA MARIPOSA DE PALANCA 80 MM
Precio: 107.14
Válvula de mariposa palanca diámetro 80 mm. con volante desmultiplicador, presión de trabajo PN-16, con bridas y accesorios de montaje; instalado según CTE. Medida la cantidad ejecutada.

| Código | Ud | Descripción | Rendimiento | Precio | Importe |
|---|---|---|---|---|---|
| ATC00400 | h | CUADRILLA FORMADA POR OFICIAL 1ª INSTALADOR Y AYUDANTE | 0.5 | 38.89 | 19.45 |
| IP17021 | u | VALVULA MARIPOSA DE PALANCA 80 MM | 1 | 70.69 | 70.69 |
| WW00300 | u | MATERIAL COMPLEMENTARIO O PZAS. ESPECIALES | 30.9 | 0.55 | 17.00 |
|  |  | Total |  |  | 107.14 |

**08PIV90192** u VALVULA MARIPOSA DE PALANCA 100 MM
Precio: 125.19
Válvula de mariposa palanca diámetro 100 mm. con volante desmultiplicador, presión de trabajo PN-16, con bridas y accesorios de montaje; instalado según CTE. Medida la cantidad ejecutada.

| Código | Ud | Descripción | Rendimiento | Precio | Importe |
|---|---|---|---|---|---|
| ATC00400 | h | CUADRILLA FORMADA POR OFICIAL 1ª INSTALADOR Y AYUDANTE | 0.55 | 38.89 | 21.39 |
| IP17012 | u | VALVULA MARIPOSA DE PALANCA 100 MM | 1 | 79.8 | 79.80 |
| WW00300 | u | MATERIAL COMPLEMENTARIO O PZAS. ESPECIALES | 43.64 | 0.55 | 24.00 |
|  |  | Total |  |  | 125.19 |

###### 08PIW Varios

**08PIW00001** m CIRCUITO MONOFÁSICO 2 COND. 1,5 mm2 EMPOTRADO
Precio: 3.68
Circuito monofásico, instalado con cable de cobre de dos conductores H07V-K de 1,5 mm2 de sección nominal mínima, empotrado y aislado con tubo de PVC flexible de 13 mm de diámetro, incluso p.p. de cajas de derivación y ayudas de albañilería; instalado según REBT. Medida la longitud ejecutada.

| Código | Ud | Descripción | Rendimiento | Precio | Importe |
|---|---|---|---|---|---|
| ATC00100 | h | CUADRILLA ALBAÑILERÍA, FORMADA POR OFICIAL 1ª Y PEÓN ESP. | 0.03 | 38.75 | 1.16 |
| TO01800 | h | OF. 1ª ELECTRICISTA | 0.05 | 19.85 | 0.99 |
| IE01900 | m | CABLE COBRE 1x1,5 mm2 H07V-K | 2.02 | 0.52 | 1.05 |
| IE11900 | m | TUBO PVC FLEXIBLE CORRUGADO DIÁM. 13 mm | 1.01 | 0.16 | 0.16 |
| WW00300 | u | MATERIAL COMPLEMENTARIO O PZAS. ESPECIALES | 0.3 | 0.55 | 0.17 |
| WW00400 | u | PEQUEÑO MATERIAL | 0.5 | 0.3 | 0.15 |
|  |  | Total |  |  | 3.68 |

**08PIW00002** m CIRCUITO MONOFÁSICO 3 COND. 1,5 mm2 EMPOTRADO
Precio: 4.21
Circuito monofásico, instalado con cable de cobre de tres conductores H07V-K de 1,5 mm2 de sección nominal mínima, empotrado y aislado con tubo de PVC flexible de 13 mm de diámetro, incluso p.p. de cajas de derivación y ayudas de albañilería; instalado según REBT. Medida la longitud ejecutada.

| Código | Ud | Descripción | Rendimiento | Precio | Importe |
|---|---|---|---|---|---|
| ATC00100 | h | CUADRILLA ALBAÑILERÍA, FORMADA POR OFICIAL 1ª Y PEÓN ESP. | 0.03 | 38.75 | 1.16 |
| TO01800 | h | OF. 1ª ELECTRICISTA | 0.05 | 19.85 | 0.99 |
| IE01900 | m | CABLE COBRE 1x1,5 mm2 H07V-K | 3.03 | 0.52 | 1.58 |
| IE11900 | m | TUBO PVC FLEXIBLE CORRUGADO DIÁM. 13 mm | 1.01 | 0.16 | 0.16 |
| WW00300 | u | MATERIAL COMPLEMENTARIO O PZAS. ESPECIALES | 0.3 | 0.55 | 0.17 |
| WW00400 | u | PEQUEÑO MATERIAL | 0.5 | 0.3 | 0.15 |
|  |  | Total |  |  | 4.21 |

**08PIW00003** m CIRCUITO MONOFÁSICO 4 COND. 1,5 mm2 EMPOTRADO
Precio: 5.01
Circuito monofásico, instalado con cable de cobre de cuatro conductores H07V-K de 1,5 mm2 de sección nominal mínima, empotrado y aislado con tubo de PVC flexible de 13 mm de diámetro, incluso p.p. de cajas de derivación y ayudas de albañilería; instalado según REBT. Medida la longitud ejecutada.

| Código | Ud | Descripción | Rendimiento | Precio | Importe |
|---|---|---|---|---|---|
| ATC00100 | h | CUADRILLA ALBAÑILERÍA, FORMADA POR OFICIAL 1ª Y PEÓN ESP. | 0.03 | 38.75 | 1.16 |
| TO01800 | h | OF. 1ª ELECTRICISTA | 0.06 | 19.85 | 1.19 |
| IE01900 | m | CABLE COBRE 1x1,5 mm2 H07V-K | 4.04 | 0.52 | 2.10 |
| IE11900 | m | TUBO PVC FLEXIBLE CORRUGADO DIÁM. 13 mm | 1.01 | 0.16 | 0.16 |
| WW00300 | u | MATERIAL COMPLEMENTARIO O PZAS. ESPECIALES | 0.4 | 0.55 | 0.22 |
| WW00400 | u | PEQUEÑO MATERIAL | 0.6 | 0.3 | 0.18 |
|  |  | Total |  |  | 5.01 |

**08PIW00006** m CIRCUITO MONOFÁSICO 2 COND. 2,5 mm2 EMPOTRADO
Precio: 4.31
Circuito monofásico, instalado con cable de cobre de dos conductores H07V-K de 2,5 mm2 de sección nominal, empotrado y aislado con tubo de PVC flexible de 13 mm de diámetro, incluso p.p. de cajas de derivación y ayudas de albañilería; instalado según REBT. Medida la longitud ejecutada.

| Código | Ud | Descripción | Rendimiento | Precio | Importe |
|---|---|---|---|---|---|
| ATC00100 | h | CUADRILLA ALBAÑILERÍA, FORMADA POR OFICIAL 1ª Y PEÓN ESP. | 0.03 | 38.75 | 1.16 |
| TO01800 | h | OF. 1ª ELECTRICISTA | 0.05 | 19.85 | 0.99 |
| IE02000 | m | CABLE COBRE 1x2,5 mm2 H07V-K | 2.02 | 0.83 | 1.68 |
| IE11900 | m | TUBO PVC FLEXIBLE CORRUGADO DIÁM. 13 mm | 1.01 | 0.16 | 0.16 |
| WW00300 | u | MATERIAL COMPLEMENTARIO O PZAS. ESPECIALES | 0.3 | 0.55 | 0.17 |
| WW00400 | u | PEQUEÑO MATERIAL | 0.5 | 0.3 | 0.15 |
|  |  | Total |  |  | 4.31 |

**08PIW00007** m CIRCUITO MONOFÁSICO 3 COND. 2,5 mm2 EMPOTRADO
Precio: 5.14
Circuito monofásico, instalado con cable de cobre de tres conductores H07V-K de 2,5 mm2 de sección nominal, empotrado y aislado con tubo de PVC flexible de 13 mm de diámetro, incluso p.p. de cajas de derivación y ayudas de albañilería; instalado según REBT. Medida la longitud ejecutada.

| Código | Ud | Descripción | Rendimiento | Precio | Importe |
|---|---|---|---|---|---|
| ATC00100 | h | CUADRILLA ALBAÑILERÍA, FORMADA POR OFICIAL 1ª Y PEÓN ESP. | 0.03 | 38.75 | 1.16 |
| TO01800 | h | OF. 1ª ELECTRICISTA | 0.05 | 19.85 | 0.99 |
| IE02000 | m | CABLE COBRE 1x2,5 mm2 H07V-K | 3.03 | 0.83 | 2.51 |
| IE11900 | m | TUBO PVC FLEXIBLE CORRUGADO DIÁM. 13 mm | 1.01 | 0.16 | 0.16 |
| WW00300 | u | MATERIAL COMPLEMENTARIO O PZAS. ESPECIALES | 0.3 | 0.55 | 0.17 |
| WW00400 | u | PEQUEÑO MATERIAL | 0.5 | 0.3 | 0.15 |
|  |  | Total |  |  | 5.14 |

**08PIW00011** m CIRCUITO MONOFÁSICO 2 COND. 1,5 mm2 SUPERFICIAL
Precio: 4.67
Circuito monofásico, instalado con cable de cobre de dos conductores H07V-K de 1,5 mm2 de sección nominal, aislado con tubo de PVC rígido de 13 mm de diámetro y 1 mm de pared, en montaje superficial, incluso p.p. de cajas de derivación, grapas, piezas especiales y ayudas de albañilería; instalado según REBT. Medida la longitud ejecutada.

| Código | Ud | Descripción | Rendimiento | Precio | Importe |
|---|---|---|---|---|---|
| ATC00100 | h | CUADRILLA ALBAÑILERÍA, FORMADA POR OFICIAL 1ª Y PEÓN ESP. | 0.01 | 38.75 | 0.39 |
| TO01800 | h | OF. 1ª ELECTRICISTA | 0.1 | 19.85 | 1.99 |
| IE01900 | m | CABLE COBRE 1x1,5 mm2 H07V-K | 2.02 | 0.52 | 1.05 |
| IE12500 | m | TUBO PVC RIGIDO DIÁM. 13 mm | 1.01 | 0.81 | 0.82 |
| WW00300 | u | MATERIAL COMPLEMENTARIO O PZAS. ESPECIALES | 0.6 | 0.55 | 0.33 |
| WW00400 | u | PEQUEÑO MATERIAL | 0.3 | 0.3 | 0.09 |
|  |  | Total |  |  | 4.67 |

**08PIW00013** m CIRCUITO MONOFÁSICO 3 COND. 1,5 mm2 SUPERFICIAL
Precio: 5.2
Circuito monofásico, instalado con cable de cobre de tres conductores H07V-K de 1,5 mm2 de sección nominal, aislado con tubo de PVC rígido de 13 mm de diámetro y 1 mm de pared, en montaje superficial, incluso p.p. de cajas de derivación, grapas, piezas especiales y ayudas de albañilería; instalado según REBT. Medida la longitud ejecutada.

| Código | Ud | Descripción | Rendimiento | Precio | Importe |
|---|---|---|---|---|---|
| ATC00100 | h | CUADRILLA ALBAÑILERÍA, FORMADA POR OFICIAL 1ª Y PEÓN ESP. | 0.01 | 38.75 | 0.39 |
| TO01800 | h | OF. 1ª ELECTRICISTA | 0.1 | 19.85 | 1.99 |
| IE01900 | m | CABLE COBRE 1x1,5 mm2 H07V-K | 3.03 | 0.52 | 1.58 |
| IE12500 | m | TUBO PVC RIGIDO DIÁM. 13 mm | 1.01 | 0.81 | 0.82 |
| WW00300 | u | MATERIAL COMPLEMENTARIO O PZAS. ESPECIALES | 0.6 | 0.55 | 0.33 |
| WW00400 | u | PEQUEÑO MATERIAL | 0.3 | 0.3 | 0.09 |
|  |  | Total |  |  | 5.2 |

**08PIW00014** m CIRCUITO MONOFÁSICO 4 COND. 1,5 mm2 SUPERFICIAL
Precio: 6.2
Circuito monofásico, instalado con cable de cobre de cuatro conductores H07V-K de 1,5 mm2 de sección nominal, aislado con tubo de PVC rígido de 13 mm de diámetro y 1 mm de pared, en montaje superficial, incluso p.p. de cajas de derivación, grapas, piezas especiales y ayudas de albañilería; instalado según REBT. Medida la longitud ejecutada.

| Código | Ud | Descripción | Rendimiento | Precio | Importe |
|---|---|---|---|---|---|
| ATC00100 | h | CUADRILLA ALBAÑILERÍA, FORMADA POR OFICIAL 1ª Y PEÓN ESP. | 0.01 | 38.75 | 0.39 |
| TO01800 | h | OF. 1ª ELECTRICISTA | 0.12 | 19.85 | 2.38 |
| IE01900 | m | CABLE COBRE 1x1,5 mm2 H07V-K | 4.04 | 0.52 | 2.10 |
| IE12500 | m | TUBO PVC RIGIDO DIÁM. 13 mm | 1.01 | 0.81 | 0.82 |
| WW00300 | u | MATERIAL COMPLEMENTARIO O PZAS. ESPECIALES | 0.7 | 0.55 | 0.39 |
| WW00400 | u | PEQUEÑO MATERIAL | 0.4 | 0.3 | 0.12 |
|  |  | Total |  |  | 6.2 |

**08PIW00017** m CIRCUITO MONOFÁSICO 2 COND. 2,5 mm2 SUPERFICIAL
Precio: 5.3
Circuito monofásico, instalado con cable de cobre de dos conductores H07V-K de 2,5 mm2 de sección nominal, aislado con tubo de PVC rígido de 13 mm de diámetro y 1 mm de pared, en montaje superficial, incluso p.p. de cajas de derivación, grapas, piezas especiales y ayudas de albañilería; instalado según REBT. Medida la longitud ejecutada.

| Código | Ud | Descripción | Rendimiento | Precio | Importe |
|---|---|---|---|---|---|
| ATC00100 | h | CUADRILLA ALBAÑILERÍA, FORMADA POR OFICIAL 1ª Y PEÓN ESP. | 0.01 | 38.75 | 0.39 |
| TO01800 | h | OF. 1ª ELECTRICISTA | 0.1 | 19.85 | 1.99 |
| IE02000 | m | CABLE COBRE 1x2,5 mm2 H07V-K | 2.02 | 0.83 | 1.68 |
| IE12500 | m | TUBO PVC RIGIDO DIÁM. 13 mm | 1.01 | 0.81 | 0.82 |
| WW00300 | u | MATERIAL COMPLEMENTARIO O PZAS. ESPECIALES | 0.6 | 0.55 | 0.33 |
| WW00400 | u | PEQUEÑO MATERIAL | 0.3 | 0.3 | 0.09 |
|  |  | Total |  |  | 5.3 |

**08PIW00018** m CIRCUITO MONOFÁSICO 3 COND. 2,5 mm2 SUPERFICIAL
Precio: 6.13
Circuito monofásico, instalado con cable de cobre de tres conductores H07V-K de 2,5 mm2 de sección nominal, aislado con tubo de PVC rígido de 13 mm de diámetro y 1 mm de pared, en montaje superficial, incluso p.p. de cajas de derivación, grapas, piezas especiales y ayudas de albañilería; instalado según REBT. Medida la longitud ejecutada.

| Código | Ud | Descripción | Rendimiento | Precio | Importe |
|---|---|---|---|---|---|
| ATC00100 | h | CUADRILLA ALBAÑILERÍA, FORMADA POR OFICIAL 1ª Y PEÓN ESP. | 0.01 | 38.75 | 0.39 |
| TO01800 | h | OF. 1ª ELECTRICISTA | 0.1 | 19.85 | 1.99 |
| IE02000 | m | CABLE COBRE 1x2,5 mm2 H07V-K | 3.03 | 0.83 | 2.51 |
| IE12500 | m | TUBO PVC RIGIDO DIÁM. 13 mm | 1.01 | 0.81 | 0.82 |
| WW00300 | u | MATERIAL COMPLEMENTARIO O PZAS. ESPECIALES | 0.6 | 0.55 | 0.33 |
| WW00400 | u | PEQUEÑO MATERIAL | 0.3 | 0.3 | 0.09 |
|  |  | Total |  |  | 6.13 |

###### 08PIA Protecciones

**08PIA00001** u ACOMETIDA DE AGUA PARA RED CONTRAINCENDIOS DE 60 A 90MM
Precio: 1580.96
Acometida de aguas para red contraincendios, realizada en tubo de polietileno de media o alta densidad, de 50 a 90 mm de diámetro exterior, desde el punto de toma hasta la llave de registro, incluso p.p. de piezas especiales, obras complementarias y ayuda de albañilería; construido según CTE y normas de la compañía suministradora. Medida la cantidad ejecutada.

| Código | Ud | Descripción | Rendimiento | Precio | Importe |
|---|---|---|---|---|---|
| IF91660 | u | ACOMETIDA AGUA DE 63 A 90 mm S/NORMAS | 1 | 1580.96 | 1580.96 |
|  |  | Total |  |  | 1580.96 |

**08PIA00002** u CONEXIÓN A RED CONTRAINCENDIO EXISTENTE
Precio: 636.38
Conexión a a red contraincendio existente realizada en tubo de polietileno de media o alta densidad, de 50 a 90 mm de diámetro exterior, desde el punto de toma hasta la llave de registro, incluso excavación, relleno, p.p. de piezas especiales, obras complementarias y ayuda de albañilería; construido según CTE y normas de la compañía suministradora. Medida la cantidad ejecutada

| Código | Ud | Descripción | Rendimiento | Precio | Importe |
|---|---|---|---|---|---|
| 02ZBB00002 | m3 | EXC. ZANJAS, TIERRA C. MEDIA, M. MANUALES, PROF. MÁX. 1,50 m | 8.25 | 45.36 | 374.22 |
| TO01900 | h | OF. 1ª FONTANERO | 5.25 | 19.85 | 104.21 |
| TP00100 | h | PEÓN ESPECIAL | 3 | 18.9 | 56.70 |
| IF92967 | m | TUBO POLIETILENO ALTA DENSIDAD UNIÓN MEC. DIÁM. 90x6,7 mm | 10 | 9.76 | 97.60 |
| WW00300 | u | MATERIAL COMPLEMENTARIO O PZAS. ESPECIALES | 5 | 0.55 | 2.75 |
| WW00400 | u | PEQUEÑO MATERIAL | 3 | 0.3 | 0.90 |
|  |  | Total |  |  | 636.38 |

##### 08PP Pararrayos (06/01/2008)

###### 08PPA Aparatos

**08PPA00002** u PARARRAYOS DE PUNTAS
Precio: 173.19
Pararrayos de puntas formado por: cabeza de captación de puntas, pieza de adaptación, mastil en tubo de acero galvanizado de 50 mm de diámetro nominal de paso y 4 m de altura y piezas especiales de fijación superior e inferior en perfiles galvanizados L de 50.5 y T de 30.4, incluso ayudas de albañilería; construido según CTE. Medida la cantidad ejecutada.

| Código | Ud | Descripción | Rendimiento | Precio | Importe |
|---|---|---|---|---|---|
| ATC00100 | h | CUADRILLA ALBAÑILERÍA, FORMADA POR OFICIAL 1ª Y PEÓN ESP. | 0.75 | 38.75 | 29.06 |
| ATC00400 | h | CUADRILLA FORMADA POR OFICIAL 1ª INSTALADOR Y AYUDANTE | 0.2 | 38.89 | 7.78 |
| IP00200 | u | ABRAZADERA DIÁM. 40 A 50 mm | 2 | 0.4 | 0.80 |
| IP01000 | u | CABEZA DE PUNTAS | 1 | 99.35 | 99.35 |
| IP12000 | m | TUBO ACERO DIÁM. 50 mm | 4 | 8.7 | 34.80 |
| WW00300 | u | MATERIAL COMPLEMENTARIO O PZAS. ESPECIALES | 2 | 0.55 | 1.10 |
| WW00400 | u | PEQUEÑO MATERIAL | 1 | 0.3 | 0.30 |
|  |  | Total |  |  | 173.19 |

###### 08PPC Canalizaciones

**08PPC00001** m RED CONDUCTORA CON CABLE RÍGIDO 50 mm2
Precio: 17.15
Red conductora ejecutada con cable de cobre rígido de 50 mm2 de sección, incluso p.p. de piezas especiales de fijación a cumbrera, faldón y muro, tubo de protección en la base de 2 m de altura en acero galvanizado de 40 mm de diámetro, soldadura aluminotérmica y ayudas de albañilería; construida según CTE. Medida la longitud ejecutada.

| Código | Ud | Descripción | Rendimiento | Precio | Importe |
|---|---|---|---|---|---|
| ATC00100 | h | CUADRILLA ALBAÑILERÍA, FORMADA POR OFICIAL 1ª Y PEÓN ESP. | 0.2 | 38.75 | 7.75 |
| ATC00400 | h | CUADRILLA FORMADA POR OFICIAL 1ª INSTALADOR Y AYUDANTE | 0.1 | 38.89 | 3.89 |
| IF27400 | m | TUBO ACERO GALVANIZADO DIÁM. 2" | 0.05 | 10.96 | 0.55 |
| IP00100 | u | ABRAZADERA CONDUCTOR | 1 | 0.34 | 0.34 |
| IP02700 | kg | CONDUCTOR COBRE DESNUDO | 0.445 | 4.76 | 2.12 |
| WW00300 | u | MATERIAL COMPLEMENTARIO O PZAS. ESPECIALES | 4 | 0.55 | 2.20 |
| WW00400 | u | PEQUEÑO MATERIAL | 1 | 0.3 | 0.30 |
|  |  | Total |  |  | 17.15 |

###### 08PPW Varios (06/01/2008)

##### 08PR Antirrobo (06/01/2008)

###### 08PRR Antirrobo (06/01/2008)

###### 08PRW Varios (06/01/2008)

##### 08PW Varios (06/01/2008)

###### 08PWW Varios (06/01/2008)

#### 08R RECUPERACIÓN (06/01/2008)

##### 08RC Climatización (06/01/2008)

###### 08RCL Limpieza y tratamientos (06/01/2008)

###### 08RCR Refuerzos y adaptaciones (06/01/2008)

###### 08RCS Sustituciones y reposiciones (06/01/2008)

###### 08RCW Varios (06/01/2008)

##### 08RE Eléctricas (06/01/2008)

###### 08REL Limpieza y tratamientos (06/01/2008)

###### 08RER Refuerzos y adaptaciones (06/01/2008)

###### 08RES Sustituciones y reposiciones (06/01/2008)

###### 08REW Varios (06/01/2008)

##### 08RF Fontanería (06/01/2008)

###### 08RFL Limpieza y tratamientos (06/01/2008)

###### 08RFR Refuerzos y adaptaciones (06/01/2008)

###### 08RFS Sustituciones y reposiciones (06/01/2008)

###### 08RFW Varios (06/01/2008)

##### 08RL Gases y licuados (06/01/2008)

###### 08RLL Limpieza y tratamientos (06/01/2008)

###### 08RLR Refuerzos y adaptaciones (06/01/2008)

###### 08RLS Sustituciones y reposiciones (06/01/2008)

###### 08RLW Varios (06/01/2008)

##### 08RM Electro-mecánicas (06/01/2008)

###### 08RML Limpieza y tratamientos (06/01/2008)

###### 08RMR Refuerzos y adaptaciones (06/01/2008)

###### 08RMS Sustituciones y reposiciones (06/01/2008)

###### 08RMW Varios (06/01/2008)

##### 08RP Protecciones (06/01/2008)

###### 08RPL Limpieza y tratamientos (06/01/2008)

###### 08RPR Refuerzos y adaptaciones (06/01/2008)

###### 08RPS Sustituciones y reposiciones (06/01/2008)

###### 08RPW Varios (06/01/2008)

##### 08RS Salubridad (06/01/2008)

###### 08RSL Limpieza y tratamientos (06/01/2008)

###### 08RSR Refuerzos y adaptaciones (06/01/2008)

###### 08RSS Sustituciones y reposiciones (06/01/2008)

###### 08RSW Varios (06/01/2008)

##### 08RV Audiovisuales (06/01/2008)

###### 08RVL Limpieza y tratamientos (06/01/2008)

###### 08RVR Refuerzos y adaptaciones (06/01/2008)

###### 08RVS Sustituciones y reposiciones (06/01/2008)

###### 08RVW Varios (06/01/2008)

##### 08RW Varios (06/01/2008)

###### 08RWL Limpieza y tratamientos (06/01/2008)

###### 08RWR Refuerzos y adaptaciones (06/01/2008)

###### 08RWS Sustituciones y reposiciones (06/01/2008)

###### 08RWW Varios (06/01/2008)

#### 08S SALUBRIDAD (06/01/2008)

##### 08SB Basuras (06/01/2008)

###### 08SBB Basuras (06/01/2008)

###### 08SBW Varios (06/01/2008)

##### 08SH Humos y gases (06/01/2008)

###### 08SHC Canalizaciones (06/01/2008)

###### 08SHE Extractores (06/01/2008)

###### 08SHW Varios (06/01/2008)

##### 08SW Varios (06/01/2008)

###### 08SWW Varios (06/01/2008)

#### 08W VARIOS (06/01/2008)

##### 08WI Iluminación (06/01/2008)

###### 08WII Iluminación

**08WII00001** u EQUIPO FLUORESCENTE, DOS TUBOS DE 40 W SUPERFICIAL
Precio: 103.88
Equipo fluorescente, en montaje superficial, formado por dos tubos de 40 W, pantalla de chapa de acero esmaltada, incluso reactancias, cebadores, colocación y conexiones; instalado según REBT. Medida la cantidad ejecutada.

| Código | Ud | Descripción | Rendimiento | Precio | Importe |
|---|---|---|---|---|---|
| TO01800 | h | OF. 1ª ELECTRICISTA | 0.5 | 19.85 | 9.93 |
| IE13500 | u | CEBADOR | 2 | 0.96 | 1.92 |
| IE13700 | u | REACTANCIA 40 W | 2 | 4.98 | 9.96 |
| IW03700 | u | PANTALLA CHAP. ESMALTADA SUPERFICIAL PARA 2 TUBOS | 1 | 75.47 | 75.47 |
| IW04400 | u | TUBO FLUORESCENTE 40 W | 2 | 2.82 | 5.64 |
| WW00300 | u | MATERIAL COMPLEMENTARIO O PZAS. ESPECIALES | 1.2 | 0.55 | 0.66 |
| WW00400 | u | PEQUEÑO MATERIAL | 1 | 0.3 | 0.30 |
|  |  | Total |  |  | 103.88 |

**08WII00008** u EQUIPO FLUORESCENTE ANTIDEFLAGRANTE SUPERFICIAL
Precio: 105.46
Equipo fluorescente antideflagrante, en montaje superficial, formado por: pantalla de poliéster estanca y dos tubos de 40 W, incluso reactancias, cebadores, conexiones y colocación; instalado según REBT. Medida la cantidad ejecutada.

| Código | Ud | Descripción | Rendimiento | Precio | Importe |
|---|---|---|---|---|---|
| TO01800 | h | OF. 1ª ELECTRICISTA | 0.5 | 19.85 | 9.93 |
| IE13500 | u | CEBADOR | 2 | 0.96 | 1.92 |
| IE13700 | u | REACTANCIA 40 W | 2 | 4.98 | 9.96 |
| IW03800 | u | PANTALLA POLIESTER ESTANCA ANTIDEFLAGRANTE PARA 2 TUBOS | 1 | 77.05 | 77.05 |
| IW04400 | u | TUBO FLUORESCENTE 40 W | 2 | 2.82 | 5.64 |
| WW00300 | u | MATERIAL COMPLEMENTARIO O PZAS. ESPECIALES | 1.2 | 0.55 | 0.66 |
| WW00400 | u | PEQUEÑO MATERIAL | 1 | 0.3 | 0.30 |
|  |  | Total |  |  | 105.46 |

**08WII00011** u REGLETA FLUORESCENTE, CON TUBO DE 40 W SUPERFICIAL
Precio: 32.11
Regleta fluorescente, formada por un tubo de 40 W en montaje superficial, incluso reactancia, cebador, colocación y conexiones; instalado según REBT. Medida la cantidad ejecutada.

| Código | Ud | Descripción | Rendimiento | Precio | Importe |
|---|---|---|---|---|---|
| TO01800 | h | OF. 1ª ELECTRICISTA | 0.35 | 19.85 | 6.95 |
| IE13500 | u | CEBADOR | 1 | 0.96 | 0.96 |
| IE13700 | u | REACTANCIA 40 W | 1 | 4.98 | 4.98 |
| IW04000 | u | REGLETA CHAPA ESMALTADA | 1 | 15.55 | 15.55 |
| IW04400 | u | TUBO FLUORESCENTE 40 W | 1 | 2.82 | 2.82 |
| WW00300 | u | MATERIAL COMPLEMENTARIO O PZAS. ESPECIALES | 1 | 0.55 | 0.55 |
| WW00400 | u | PEQUEÑO MATERIAL | 1 | 0.3 | 0.30 |
|  |  | Total |  |  | 32.11 |

**08WII00012** u REGLETA FLUORESCENTE, CON TUBO DE 20 W SUPERFICIAL
Precio: 32.07
Regleta fluorescente, formada por un tubo de 20 W en montaje superficial, incluso reactancia, cebador, colocación y conexiones; instalado según REBT. Medida la cantidad ejecutada.

| Código | Ud | Descripción | Rendimiento | Precio | Importe |
|---|---|---|---|---|---|
| TO01800 | h | OF. 1ª ELECTRICISTA | 0.35 | 19.85 | 6.95 |
| IE13500 | u | CEBADOR | 1 | 0.96 | 0.96 |
| IE13600 | u | REACTANCIA 20 W | 1 | 4.98 | 4.98 |
| IW04000 | u | REGLETA CHAPA ESMALTADA | 1 | 15.55 | 15.55 |
| IW04300 | u | TUBO FLUORESCENTE 20 W | 1 | 2.78 | 2.78 |
| WW00300 | u | MATERIAL COMPLEMENTARIO O PZAS. ESPECIALES | 1 | 0.55 | 0.55 |
| WW00400 | u | PEQUEÑO MATERIAL | 1 | 0.3 | 0.30 |
|  |  | Total |  |  | 32.07 |

**08WII00022** u LUMINARIA SUPERFICIE 2 TUBOS 20 W DIF. METACRILATO
Precio: 95.33
Luminaria de superficie, formada por bandeja portatubos de chapa de acero fosfatada y esmaltada en caliente, difusor de metacrilato, extrusionado piramidal, 2 tubos fluorescentes de 20 W, equipo eléctrico en A.F. y accesorios, incluso montaje y conexiones; instalado según REBT. Medida la cantidad ejecutada.

| Código | Ud | Descripción | Rendimiento | Precio | Importe |
|---|---|---|---|---|---|
| TO01800 | h | OF. 1ª ELECTRICISTA | 0.35 | 19.85 | 6.95 |
| IE13500 | u | CEBADOR | 2 | 0.96 | 1.92 |
| IE13600 | u | REACTANCIA 20 W | 2 | 4.98 | 9.96 |
| IW03000 | u | LUMINARIA SUPERF. FLUORES. 2x20 W DIFUSOR METACRIL. EXTRUS. | 1 | 69.98 | 69.98 |
| IW04300 | u | TUBO FLUORESCENTE 20 W | 2 | 2.78 | 5.56 |
| WW00300 | u | MATERIAL COMPLEMENTARIO O PZAS. ESPECIALES | 1.2 | 0.55 | 0.66 |
| WW00400 | u | PEQUEÑO MATERIAL | 1 | 0.3 | 0.30 |
|  |  | Total |  |  | 95.33 |

**08WII00025** u LUMINARIA SUPERFICIE 1 TUBO 40 W DIF. METACRILATO
Precio: 96.3
Luminaria de superfice, formada por bandeja portatubos de chapa de acero fosfatada y esmaltada en caliente, difusor de metacrilato, extrusionado piramidal, un tubo fluorescente de 40 W, equipo eléctrico en A.F. y accesorios, incluso montaje y conexiones; instalado según REBT. Medida la cantidad ejecutada.

| Código | Ud | Descripción | Rendimiento | Precio | Importe |
|---|---|---|---|---|---|
| TO01800 | h | OF. 1ª ELECTRICISTA | 0.35 | 19.85 | 6.95 |
| IE13500 | u | CEBADOR | 1 | 0.96 | 0.96 |
| IE13700 | u | REACTANCIA 40 W | 1 | 4.98 | 4.98 |
| IW02300 | u | LUMINARIA SUPERF. FLUORES. 1x40 W DIFUSOR METACRIL. EXTRUS. | 1 | 79.74 | 79.74 |
| IW04400 | u | TUBO FLUORESCENTE 40 W | 1 | 2.82 | 2.82 |
| WW00300 | u | MATERIAL COMPLEMENTARIO O PZAS. ESPECIALES | 1 | 0.55 | 0.55 |
| WW00400 | u | PEQUEÑO MATERIAL | 1 | 0.3 | 0.30 |
|  |  | Total |  |  | 96.3 |

**08WII00026** u LUMINARIA SUPERFICIE 2 TUBOS 40 W DIF. METACRILATO
Precio: 130.39
Luminaria de superfice, formada por bandeja portatubos de chapa de acero fosfatada en caliente,difusor de metacrilato, extrusionado piramidal, 2 tubos fluorescentes de 40 W, equipo eléctrico en A.F. y accesorios, incluso montaje y conexiones; instalado según REBT. Medida la cantidad ejecutada.

| Código | Ud | Descripción | Rendimiento | Precio | Importe |
|---|---|---|---|---|---|
| TO01800 | h | OF. 1ª ELECTRICISTA | 0.4 | 19.85 | 7.94 |
| IE13500 | u | CEBADOR | 2 | 0.96 | 1.92 |
| IE13700 | u | REACTANCIA 40 W | 2 | 4.98 | 9.96 |
| IW02500 | u | LUMINARIA SUPERF. FLUORES. 2x40 W DIFUSOR METACRIL. EXTRUS. | 1 | 103.97 | 103.97 |
| IW04400 | u | TUBO FLUORESCENTE 40 W | 2 | 2.82 | 5.64 |
| WW00300 | u | MATERIAL COMPLEMENTARIO O PZAS. ESPECIALES | 1.2 | 0.55 | 0.66 |
| WW00400 | u | PEQUEÑO MATERIAL | 1 | 0.3 | 0.30 |
|  |  | Total |  |  | 130.39 |

**08WII00034** u LUMINARIA SUPERFICIE 4 TUBOS 20 W DIF. METACRILATO OPAL
Precio: 105.89
Luminaria de superficie, formada por bandeja portatubos de chapa de acero fosfatada y esmaltada en caliente, difusor de metacrilato, opal, 4 tubos fluorescentes de 20 W, equipo eléctrico en A.F. y accesorios, incluso montaje y conexiones; instalado según REBT. Medida la cantidad ejecutada.

| Código | Ud | Descripción | Rendimiento | Precio | Importe |
|---|---|---|---|---|---|
| TO01800 | h | OF. 1ª ELECTRICISTA | 0.5 | 19.85 | 9.93 |
| IE13500 | u | CEBADOR | 4 | 0.96 | 3.84 |
| IE13600 | u | REACTANCIA 20 W | 4 | 4.98 | 19.92 |
| IW03500 | u | LUMINARIA SUPERF. FLUORES. 4x20 W DIFUSOR METACRILATO OPAL | 1 | 59.53 | 59.53 |
| IW04300 | u | TUBO FLUORESCENTE 20 W | 4 | 2.78 | 11.12 |
| WW00300 | u | MATERIAL COMPLEMENTARIO O PZAS. ESPECIALES | 2 | 0.55 | 1.10 |
| WW00400 | u | PEQUEÑO MATERIAL | 1.5 | 0.3 | 0.45 |
|  |  | Total |  |  | 105.89 |

**08WII00035** u LUMINARIA SUPERFICIE 1 TUBO 40 W DIF. METACRILATO OPAL
Precio: 79.81
Luminaria de superficie, formada por bandeja portatubos de chapa de acero fosfatada y esmaltada en caliente, difusor de metacrilato, opal, un tubo fluorescente de 40 W, equipo eléctrico en A.F. y accesorios, incluso montaje y conexiones; instalado según REBT. Medida la cantidad ejecutada.

| Código | Ud | Descripción | Rendimiento | Precio | Importe |
|---|---|---|---|---|---|
| TO01800 | h | OF. 1ª ELECTRICISTA | 0.35 | 19.85 | 6.95 |
| IE13500 | u | CEBADOR | 1 | 0.96 | 0.96 |
| IE13700 | u | REACTANCIA 40 W | 1 | 4.98 | 4.98 |
| IW02400 | u | LUMINARIA SUPERF. FLUORES. 1x40 W DIFUSOR METACRILATO OPAL | 1 | 63.25 | 63.25 |
| IW04400 | u | TUBO FLUORESCENTE 40 W | 1 | 2.82 | 2.82 |
| WW00300 | u | MATERIAL COMPLEMENTARIO O PZAS. ESPECIALES | 1 | 0.55 | 0.55 |
| WW00400 | u | PEQUEÑO MATERIAL | 1 | 0.3 | 0.30 |
|  |  | Total |  |  | 79.81 |

**08WII00036** u LUMINARIA SUPERFICIE 2 TUBOS 40 W DIF. METACRILATO OPAL
Precio: 111.89
Luminaria de superficie, formada por bandeja portatubos de chapa de acero fosfatada y esmaltada en caliente, difusor de metacrilato, opal, 2 tubos fluorescentes de 40 W, equipo eléctrico en A.F. y accesorios, incluso montaje y conexiones; instalado según REBT. Medida la cantidad ejecutada.

| Código | Ud | Descripción | Rendimiento | Precio | Importe |
|---|---|---|---|---|---|
| TO01800 | h | OF. 1ª ELECTRICISTA | 0.4 | 19.85 | 7.94 |
| IE13500 | u | CEBADOR | 2 | 0.96 | 1.92 |
| IE13700 | u | REACTANCIA 40 W | 2 | 4.98 | 9.96 |
| IW02600 | u | LUMINARIA SUPERF. FLUORES. 2x40 W DIFUSOR METACRILATO OPAL | 1 | 85.47 | 85.47 |
| IW04400 | u | TUBO FLUORESCENTE 40 W | 2 | 2.82 | 5.64 |
| WW00300 | u | MATERIAL COMPLEMENTARIO O PZAS. ESPECIALES | 1.2 | 0.55 | 0.66 |
| WW00400 | u | PEQUEÑO MATERIAL | 1 | 0.3 | 0.30 |
|  |  | Total |  |  | 111.89 |

**08WII00037** u LUMINARIA SUPERFICIE 4 TUBOS 40 W DIF. METACRILATO OPAL
Precio: 147.04
Luminaria de superficie, formada por bandeja portatubos de chapa de acero fosfatada y esmaltada en caliente, difusor de metacrilato, opal, 4 tubos fluorescentes de 40 W, equipo eléctrico en A.F. y accesorios, incluso montaje y conexiones; instalado según REBT. Medida la cantidad ejecutada.

| Código | Ud | Descripción | Rendimiento | Precio | Importe |
|---|---|---|---|---|---|
| TO01800 | h | OF. 1ª ELECTRICISTA | 0.5 | 19.85 | 9.93 |
| IE13500 | u | CEBADOR | 4 | 0.96 | 3.84 |
| IE13700 | u | REACTANCIA 40 W | 4 | 4.98 | 19.92 |
| IW03300 | u | LUMINARIA SUPERF. FLUORES. 4x40 W DIFUSOR METACRILATO OPAL | 1 | 100.52 | 100.52 |
| IW04400 | u | TUBO FLUORESCENTE 40 W | 4 | 2.82 | 11.28 |
| WW00300 | u | MATERIAL COMPLEMENTARIO O PZAS. ESPECIALES | 2 | 0.55 | 1.10 |
| WW00400 | u | PEQUEÑO MATERIAL | 1.5 | 0.3 | 0.45 |
|  |  | Total |  |  | 147.04 |

**08WII00044** u LUMINARIA SUPERFICIE 4 TUBOS 20 W DIF. RETIC. ALUM. 30x30 mm
Precio: 107.02
Luminaria de superficie, formada por bandeja portatubos de chapa de acero fosfatada y esmaltada en caliente, difusor de retículas de 30x30 mm, construidas con chapas de aluminio de 15 mm de anchura, igualmente esmaltadas un caliente, 4 tubos fluorescentes de 20 W, equipo eléctrico en A.F. y accesorios, incluso montaje y conexiones; instalado según REBT. Medida la cantidad ejecutada.

| Código | Ud | Descripción | Rendimiento | Precio | Importe |
|---|---|---|---|---|---|
| TO01800 | h | OF. 1ª ELECTRICISTA | 0.5 | 19.85 | 9.93 |
| IE13500 | u | CEBADOR | 4 | 0.96 | 3.84 |
| IE13600 | u | REACTANCIA 20 W | 4 | 4.98 | 19.92 |
| IW03600 | u | LUMINARIA SUPERF. FLUORES. 4x20 W DIFUSOR RETIC. 30x30 mm ALUM. | 1 | 60.66 | 60.66 |
| IW04300 | u | TUBO FLUORESCENTE 20 W | 4 | 2.78 | 11.12 |
| WW00300 | u | MATERIAL COMPLEMENTARIO O PZAS. ESPECIALES | 2 | 0.55 | 1.10 |
| WW00400 | u | PEQUEÑO MATERIAL | 1.5 | 0.3 | 0.45 |
|  |  | Total |  |  | 107.02 |

**08WII00046** u LUMINARIA SUPERFICIE 2 TUBOS 40 W DIF. RETIC. ALUM. 30x30 mm
Precio: 120.64
Luminaria de superficie, formada por bandeja portatubos de chapa de acero fosfatada y esmaltada en caliente, difusor de retículas de 30x30 mm construidas con chapas de aluminio de 15 mm de anchura, igualmente esmaltadas en caliente, dos tubos fluorescentes de 40 W, equipo eléctrico en A.F. y accesorios, incluso montaje y conexiones; instalado según REBT. Medida la cantidad ejecutada.

| Código | Ud | Descripción | Rendimiento | Precio | Importe |
|---|---|---|---|---|---|
| TO01800 | h | OF. 1ª ELECTRICISTA | 0.4 | 19.85 | 7.94 |
| IE13500 | u | CEBADOR | 2 | 0.96 | 1.92 |
| IE13700 | u | REACTANCIA 40 W | 2 | 4.98 | 9.96 |
| IW02700 | u | LUMINARIA SUPERF. FLUORES. 2x40 W DIFUSOR RETIC. 30x30 mm ALUM. | 1 | 94.22 | 94.22 |
| IW04400 | u | TUBO FLUORESCENTE 40 W | 2 | 2.82 | 5.64 |
| WW00300 | u | MATERIAL COMPLEMENTARIO O PZAS. ESPECIALES | 1.2 | 0.55 | 0.66 |
| WW00400 | u | PEQUEÑO MATERIAL | 1 | 0.3 | 0.30 |
|  |  | Total |  |  | 120.64 |

**08WII00114** u LUMINARIA EMPOTRADA 2 TUBOS 20 W DIF. METACRILATO OPAL
Precio: 99.94
Luminaria para empotrar, formada por bandeja portatubos de chapa de acero fosfatada y esmaltada en caliente, difusor de metacrilato, opal, 2 tubos fluorescentes de 20 W, equipo eléctrico en A.F. y accesorios, incluso montaje y conexiones y ayudas de albañilería; instalado según REBT. Medida la cantidad ejecutada.

| Código | Ud | Descripción | Rendimiento | Precio | Importe |
|---|---|---|---|---|---|
| ATC00100 | h | CUADRILLA ALBAÑILERÍA, FORMADA POR OFICIAL 1ª Y PEÓN ESP. | 0.14 | 38.75 | 5.43 |
| TO01800 | h | OF. 1ª ELECTRICISTA | 0.65 | 19.85 | 12.90 |
| IE13500 | u | CEBADOR | 2 | 0.96 | 1.92 |
| IE13600 | u | REACTANCIA 20 W | 2 | 4.98 | 9.96 |
| IW02900 | u | LUMINARIA SUPERF. FLUORES. 2x20 W DIFUSOR METACRILATO OPAL | 1 | 61.92 | 61.92 |
| IW04300 | u | TUBO FLUORESCENTE 20 W | 2 | 2.78 | 5.56 |
| WW00300 | u | MATERIAL COMPLEMENTARIO O PZAS. ESPECIALES | 3 | 0.55 | 1.65 |
| WW00400 | u | PEQUEÑO MATERIAL | 2 | 0.3 | 0.60 |
|  |  | Total |  |  | 99.94 |

**08WII00115** u LUMINARIA EMPOTRADA 2 TUBOS 40 W DIF. METACRILATO OPAL
Precio: 105.1
Luminaria para empotrar, formada por bandeja portatubos de chapa de acero fosfatada y esmaltada en caliente, difusor de metacrilato, opal, dos tubos fluorescentes de 40 W, equipo eléctrico en A.F. y accesorios, incluso montaje, conexiones y ayudas de albañilería; instalado según REBT. Medida la cantidad ejecutada.

| Código | Ud | Descripción | Rendimiento | Precio | Importe |
|---|---|---|---|---|---|
| ATC00100 | h | CUADRILLA ALBAÑILERÍA, FORMADA POR OFICIAL 1ª Y PEÓN ESP. | 0.14 | 38.75 | 5.43 |
| TO01800 | h | OF. 1ª ELECTRICISTA | 0.5 | 19.85 | 9.93 |
| IE13500 | u | CEBADOR | 2 | 0.96 | 1.92 |
| IE13700 | u | REACTANCIA 40 W | 2 | 4.98 | 9.96 |
| IW00600 | u | LUMINARIA EMPOTRAR FLUORES. 2x40 W DIFUS. METACRILATO OPAL | 1 | 70.67 | 70.67 |
| IW04400 | u | TUBO FLUORESCENTE 40 W | 2 | 2.82 | 5.64 |
| WW00300 | u | MATERIAL COMPLEMENTARIO O PZAS. ESPECIALES | 2 | 0.55 | 1.10 |
| WW00400 | u | PEQUEÑO MATERIAL | 1.5 | 0.3 | 0.45 |
|  |  | Total |  |  | 105.1 |

**08WII00124** u LUMINARIA EMPOTRADA 4 TUBOS 20 W DIF. LAMAS ALUMINIO
Precio: 139.99
Luminaria para empotrar, formada por bandeja portatubos de chapa de acero fosfatada y esmaltada en caliente, difusor de lamas construidas con chapas de aluminio de 15 mm de anchura, igualmente esmaltadas en caliente, 4 tubos fluorescentes de 20 W, equipo eléctrico en A.F. y accesorios, incluso montaje, conexiones y ayudas de albañilería; instalado según REBT. Medida la cantidad ejecutada.

| Código | Ud | Descripción | Rendimiento | Precio | Importe |
|---|---|---|---|---|---|
| ATC00100 | h | CUADRILLA ALBAÑILERÍA, FORMADA POR OFICIAL 1ª Y PEÓN ESP. | 0.14 | 38.75 | 5.43 |
| TO01800 | h | OF. 1ª ELECTRICISTA | 0.65 | 19.85 | 12.90 |
| IE13500 | u | CEBADOR | 4 | 0.96 | 3.84 |
| IE13600 | u | REACTANCIA 20 W | 4 | 4.98 | 19.92 |
| IW02200 | u | LUMINARIA EMPOTRAR FLUORES. 4x20 W DIFUS.LAMAS ALUMINIO | 1 | 84.53 | 84.53 |
| IW04300 | u | TUBO FLUORESCENTE 20 W | 4 | 2.78 | 11.12 |
| WW00300 | u | MATERIAL COMPLEMENTARIO O PZAS. ESPECIALES | 3 | 0.55 | 1.65 |
| WW00400 | u | PEQUEÑO MATERIAL | 2 | 0.3 | 0.60 |
|  |  | Total |  |  | 139.99 |

**08WII00125** u LUMINARIA EMPOTRADA 2 TUBOS 40 W DIF. LAMAS ALUMINIO
Precio: 130.4
Luminaria para empotrar, formada por bandeja portatubos de chapa de acero fosfatada y esmaltada en caliente, difusor de lamas construidas con chapas de aluminio de 15 mm de anchura, igualmente esmaltadas en caliente, dos tubos fluorescentes de 40 W, equipo eléctrico en A.F. y accesorios, incluso montaje, conexiones y ayudas de albañilería; instalado según REBT. Medida la cantidad ejecutada.

| Código | Ud | Descripción | Rendimiento | Precio | Importe |
|---|---|---|---|---|---|
| ATC00100 | h | CUADRILLA ALBAÑILERÍA, FORMADA POR OFICIAL 1ª Y PEÓN ESP. | 0.14 | 38.75 | 5.43 |
| TO01800 | h | OF. 1ª ELECTRICISTA | 0.5 | 19.85 | 9.93 |
| IE13500 | u | CEBADOR | 2 | 0.96 | 1.92 |
| IE13700 | u | REACTANCIA 40 W | 2 | 4.98 | 9.96 |
| IW00900 | u | LUMINARIA EMPOTRAR FLUORES. 2x40 W DIFUS. LAMAS ALUMINIO | 1 | 95.97 | 95.97 |
| IW04400 | u | TUBO FLUORESCENTE 40 W | 2 | 2.82 | 5.64 |
| WW00300 | u | MATERIAL COMPLEMENTARIO O PZAS. ESPECIALES | 2 | 0.55 | 1.10 |
| WW00400 | u | PEQUEÑO MATERIAL | 1.5 | 0.3 | 0.45 |
|  |  | Total |  |  | 130.4 |

**08WII00134** u LUMINARIA EMPOTRADA 4 TUBOS 20 W DIF. RETIC. ALUM. 30x30 mm
Precio: 137.03
Luminaria para empotrar, formado por bandeja portatubos de chapa de acero fosfatada y esmaltada en caliente, difusor de retículas de 30x30 mm, construidas en chapas de aluminio de 15 mm de anchura,igualmente esmaltadas en caliente, 4 tubos fluorescentes de 20 W, equipo eléctrico A.F. y accesorios, incluso montaje, conexiones y ayudas de albañilería; instalado según REBT. Medida la cantidad ejecutada.

| Código | Ud | Descripción | Rendimiento | Precio | Importe |
|---|---|---|---|---|---|
| ATC00100 | h | CUADRILLA ALBAÑILERÍA, FORMADA POR OFICIAL 1ª Y PEÓN ESP. | 0.14 | 38.75 | 5.43 |
| TO01800 | h | OF. 1ª ELECTRICISTA | 0.65 | 19.85 | 12.90 |
| IE13500 | u | CEBADOR | 4 | 0.96 | 3.84 |
| IE13600 | u | REACTANCIA 20 W | 4 | 4.98 | 19.92 |
| IW02100 | u | LUMINARIA EMPOTRAR FLUORES. 4x20 W DIFUS. RETIC. 30x30 mm ALUM. | 1 | 81.57 | 81.57 |
| IW04300 | u | TUBO FLUORESCENTE 20 W | 4 | 2.78 | 11.12 |
| WW00300 | u | MATERIAL COMPLEMENTARIO O PZAS. ESPECIALES | 3 | 0.55 | 1.65 |
| WW00400 | u | PEQUEÑO MATERIAL | 2 | 0.3 | 0.60 |
|  |  | Total |  |  | 137.03 |

**08WII00135** u LUMINARIA EMPOTRADA 2 TUBOS 40 W DIF. RETIC. ALUM. 30x30 mm
Precio: 125.28
Luminaria para empotrar, formado por bandeja portatubos de chapa de acero fosfatada y esmaltada en caliente, difusor de retículas de 30x30 mm, construidas en chapas de aluminio de 15 mm de anchura, igualmente esmaltadas en caliente, dos tubos fluorescentes de 40 W, equipo eléctrico A.F. y accesorios, incluso montaje, conexiones y ayudas de albañilería; instalado según REBT. Medida la cantidad ejecutada.

| Código | Ud | Descripción | Rendimiento | Precio | Importe |
|---|---|---|---|---|---|
| ATC00100 | h | CUADRILLA ALBAÑILERÍA, FORMADA POR OFICIAL 1ª Y PEÓN ESP. | 0.14 | 38.75 | 5.43 |
| TO01800 | h | OF. 1ª ELECTRICISTA | 0.5 | 19.85 | 9.93 |
| IE13500 | u | CEBADOR | 2 | 0.96 | 1.92 |
| IE13700 | u | REACTANCIA 40 W | 2 | 4.98 | 9.96 |
| IW00800 | u | LUMINARIA EMPOTRAR FLUORES. 2x40 W DIFUS. RETIC. 30x30 mm ALUM. | 1 | 90.85 | 90.85 |
| IW04400 | u | TUBO FLUORESCENTE 40 W | 2 | 2.82 | 5.64 |
| WW00300 | u | MATERIAL COMPLEMENTARIO O PZAS. ESPECIALES | 2 | 0.55 | 1.10 |
| WW00400 | u | PEQUEÑO MATERIAL | 1.5 | 0.3 | 0.45 |
|  |  | Total |  |  | 125.28 |

**08WII00144** u LUMINARIA EMPOTRADA 4 TUBOS 20 W DIF. RETIC. ALUM. 15x15 mm
Precio: 134.53
Luminaria para empotrar, formado por bandeja portatubos de chapa de acero fosfatada y esmaltada en caliente, difusor de retículas de 15x15 mm, construidas en chapas de aluminio de 15 mm de anchura, igualmente esmaltadas en caliente, 4 tubos fluorescentes de 20 W, equipo eléctrico A.F. y accesorios, incluso montaje, conexiones y ayudas de albañilería; instalado según REBT. Medida la cantidad ejecutada.

| Código | Ud | Descripción | Rendimiento | Precio | Importe |
|---|---|---|---|---|---|
| ATC00100 | h | CUADRILLA ALBAÑILERÍA, FORMADA POR OFICIAL 1ª Y PEÓN ESP. | 0.14 | 38.75 | 5.43 |
| TO01800 | h | OF. 1ª ELECTRICISTA | 0.65 | 19.85 | 12.90 |
| IE13500 | u | CEBADOR | 4 | 0.96 | 3.84 |
| IE13600 | u | REACTANCIA 20 W | 4 | 4.98 | 19.92 |
| IW02000 | u | LUMINARIA EMPOTRAR FLUORES. 4x20 W DIFUS. RETIC. 15x15 mm ALUM. | 1 | 79.07 | 79.07 |
| IW04300 | u | TUBO FLUORESCENTE 20 W | 4 | 2.78 | 11.12 |
| WW00300 | u | MATERIAL COMPLEMENTARIO O PZAS. ESPECIALES | 3 | 0.55 | 1.65 |
| WW00400 | u | PEQUEÑO MATERIAL | 2 | 0.3 | 0.60 |
|  |  | Total |  |  | 134.53 |

**08WII00145** u LUMINARIA EMPOTRADA 2 TUBOS 40 W DIF. RETIC. ALUM. 1 5x1 5 mm
Precio: 121.25
Luminaria para empotrar, formado por bandeja portatubos de chapa de acero fosfatada y esmaltada en caliente, difusor de retículas de 15x15 mm, construidas en chapas de aluminio de 15 mm de anchura, igualmente esmaltadas en caliente, dos tubos fluorescentes de 40 W, equipo eléctrico A.F. y accesorios, incluso montaje, conexiones y ayudas de albañilería; instalado según REBT. Medida la cantidad ejecutada.

| Código | Ud | Descripción | Rendimiento | Precio | Importe |
|---|---|---|---|---|---|
| ATC00100 | h | CUADRILLA ALBAÑILERÍA, FORMADA POR OFICIAL 1ª Y PEÓN ESP. | 0.14 | 38.75 | 5.43 |
| TO01800 | h | OF. 1ª ELECTRICISTA | 0.5 | 19.85 | 9.93 |
| IE13500 | u | CEBADOR | 2 | 0.96 | 1.92 |
| IE13700 | u | REACTANCIA 40 W | 2 | 4.98 | 9.96 |
| IW00700 | u | LUMINARIA EMPOTRAR FLUORES. 2x40 W DIFUS. RETIC. 15x15 mm ALUM. | 1 | 86.82 | 86.82 |
| IW04400 | u | TUBO FLUORESCENTE 40 W | 2 | 2.82 | 5.64 |
| WW00300 | u | MATERIAL COMPLEMENTARIO O PZAS. ESPECIALES | 2 | 0.55 | 1.10 |
| WW00400 | u | PEQUEÑO MATERIAL | 1.5 | 0.3 | 0.45 |
|  |  | Total |  |  | 121.25 |

**08WII00201** u PLAFÓN CIRCULAR DE 25 cm DE DIÁM.
Precio: 28.06
Plafón circular de 25 cm de diámetro, en montaje superficial, formado por carcasa metálica esmaltada, equipo eléctrico con portalámparas de latón y bombilla de incandescencia de 60 W y difusor de plástico opal, incluso pequeño material, colocación y conexiones; instalado según REBT. Medida al unidad instalada.

| Código | Ud | Descripción | Rendimiento | Precio | Importe |
|---|---|---|---|---|---|
| TO01800 | h | OF. 1ª ELECTRICISTA | 0.3 | 19.85 | 5.96 |
| IW00300 | u | LÁMPARA INCANDESCENTE 60 W | 1 | 0.88 | 0.88 |
| IW03900 | u | PLAFON DIAM. 25 cm SUP. COMPLETO | 1 | 20.37 | 20.37 |
| WW00300 | u | MATERIAL COMPLEMENTARIO O PZAS. ESPECIALES | 1 | 0.55 | 0.55 |
| WW00400 | u | PEQUEÑO MATERIAL | 1 | 0.3 | 0.30 |
|  |  | Total |  |  | 28.06 |

**08WII00211** u LUMINARIA EMPOTRADA ARO ALUMINIO Y LAMP. PAR 80 W
Precio: 52.92
Luminaria para empotrar, formada por aro de aluminio esmaltado en caliente, lira de sujección, portalámpara par de 80 W, accesorios, incluso montaje conexiones y ayudas de albañilería; instalado según REBT. Medida la cantidad ejecutada.

| Código | Ud | Descripción | Rendimiento | Precio | Importe |
|---|---|---|---|---|---|
| ATC00100 | h | CUADRILLA ALBAÑILERÍA, FORMADA POR OFICIAL 1ª Y PEÓN ESP. | 0.12 | 38.75 | 4.65 |
| TO01800 | h | OF. 1ª ELECTRICISTA | 0.3 | 19.85 | 5.96 |
| IW00200 | u | ARO EMPOTRAR, ALUMINIO ESMALT. Y PORTALÁMPARAS, COMPLETO | 1 | 32.71 | 32.71 |
| IW00500 | u | LÁMPARA PAR 80 W | 1 | 8.75 | 8.75 |
| WW00300 | u | MATERIAL COMPLEMENTARIO O PZAS. ESPECIALES | 1 | 0.55 | 0.55 |
| WW00400 | u | PEQUEÑO MATERIAL | 1 | 0.3 | 0.30 |
|  |  | Total |  |  | 52.92 |

**08WII00301** u APLIQUE TECHO/PARED RECTANG. HERMÉT. BLIND. ANTIVANDÁLICO
Precio: 45.61
Aplique de pared o techo rectangular, hermético, blindado, antivandálico, formado por cuerpo y reja de fundición de aluminio, difusor de vidrio prensado, junta de cierre de neopreno y lámpara incandescente de 100 W, accesorios, incluso montaje y conexiones; instalado según REBT. Medida la cantidad ejecutada.

| Código | Ud | Descripción | Rendimiento | Precio | Importe |
|---|---|---|---|---|---|
| TO01800 | h | OF. 1ª ELECTRICISTA | 0.4 | 19.85 | 7.94 |
| IW00100 | u | APLIQUE RECTANGULAR, HERMÉTICO, BLINDADO, FUND. ALUMINIO | 1 | 35.82 | 35.82 |
| IW00400 | u | LÁMPARA INCANDESCENTE 100 W | 1 | 1 | 1.00 |
| WW00300 | u | MATERIAL COMPLEMENTARIO O PZAS. ESPECIALES | 1 | 0.55 | 0.55 |
| WW00400 | u | PEQUEÑO MATERIAL | 1 | 0.3 | 0.30 |
|  |  | Total |  |  | 45.61 |

###### 08WIW Varios (06/01/2008)

##### 08WW Varios (06/01/2008)

###### 08WWW Varios (06/01/2008)

##### 08WP Puestos de Trabajo Mixtos (02/03/2016)

###### 08WPP Puestos de Trabajo Mixtos (02/03/2016)

###### 08WPW Varios (02/03/2016)

### 09 AISLAMIENTOS (06/01/2008)

#### 09A ACÚSTICOS (06/01/2008)

##### 09AP Paredes (06/01/2008)

###### 09APP Paredes

**09APP00120** m2 AISLAMIENTO PAREDES, PANEL RÍGIDO FIBRA VIDRIO 40 mm
Precio: 6.07
Aislamiento de paredes con panel rígido de fibras de vidrio aglomeradas con resinas termoendurecibles de 40 mm de espesor y 38 kg/m3 de densidad, colocado sobre superficies planas, incluso corte y colocación; según CTE. Medida la superficie ejecutada.

| Código | Ud | Descripción | Rendimiento | Precio | Importe |
|---|---|---|---|---|---|
| TO00300 | h | OF. 1ª COLOCADOR | 0.02 | 19.85 | 0.40 |
| TP00100 | h | PEÓN ESPECIAL | 0.02 | 18.9 | 0.38 |
| XT12000 | m2 | PANEL RÍGIDO FIBRA VIDRIO 40 mm DENSIDAD 38 kg/m3 | 1.01 | 4.94 | 4.99 |
| WW00400 | u | PEQUEÑO MATERIAL | 1 | 0.3 | 0.30 |
|  |  | Total |  |  | 6.07 |

**09APP00130** m2 AISLAM. PAREDES, PANEL FIBRA VIDRIO 40 mm Y PLACA C-YESO 10 mm
Precio: 26.28
Aislamiento de paredes constituido por complejo formado por panel de fibras de vidrio aglomeradas con resinas termoendurecibles de 40 mm de espesor y 70 kg/m3 de densidad pegado a una placa de cartón de yeso de 10 mm de espesor, colocado sobre superficies planas, mediante pelladas de adhesivo de plasta de yeso con aditivos, incluso corte y colocación, material complementario, relleno de juntas y limpieza; según CTE. Medida la superficie ejecutada.

| Código | Ud | Descripción | Rendimiento | Precio | Importe |
|---|---|---|---|---|---|
| TO00900 | h | OF. 1ª MONTADOR | 0.2 | 19.85 | 3.97 |
| TP00100 | h | PEÓN ESPECIAL | 0.2 | 18.9 | 3.78 |
| FP01700 | kg | PASTA PARA AGARRE DE PLACAS DE YESO LAMINADO | 5 | 0.54 | 2.70 |
| FP01800 | kg | PASTA PARA JUNTAS DE PLACAS DE YESO LAMINADO | 0.4 | 1.12 | 0.45 |
| XT00400 | m2 | COMPLEJO P. FIB. VID. 40 mm 70 kg/m3 Y PL. CARTÓN-YESO 10 mm | 1.01 | 14.8 | 14.95 |
| WW00300 | u | MATERIAL COMPLEMENTARIO O PZAS. ESPECIALES | 0.5 | 0.55 | 0.28 |
| WW00400 | u | PEQUEÑO MATERIAL | 0.5 | 0.3 | 0.15 |
|  |  | Total |  |  | 26.28 |

**09APP00250** m2 AISLAMIENTO PAREDES, PLACAS CORCHO 60 mm
Precio: 14.51
Aislamiento de paredes con placas de corcho conglomeradas de densidad 110 kg/m3 de 60 mm de espesor, colocado sobre superficies planas, incluso corte y colocación y material complementario; según CTE. Medida la superficie ejecutada.

| Código | Ud | Descripción | Rendimiento | Precio | Importe |
|---|---|---|---|---|---|
| TO00300 | h | OF. 1ª COLOCADOR | 0.05 | 19.85 | 0.99 |
| TP00100 | h | PEÓN ESPECIAL | 0.05 | 18.9 | 0.95 |
| XT13600 | m2 | PLACAS CORCHO 60 mm ESPESOR, DENSIDAD 110 kg/m3 | 1.01 | 11.6 | 11.72 |
| WW00300 | u | MATERIAL COMPLEMENTARIO O PZAS. ESPECIALES | 1 | 0.55 | 0.55 |
| WW00400 | u | PEQUEÑO MATERIAL | 1 | 0.3 | 0.30 |
|  |  | Total |  |  | 14.51 |

**09APP90140** m2 LÁMINA DE POLIETILENO RETICULADO 3 mm
Precio: 4.32
Aislamiento de paredes con lámina de polietileno reticulado de 3 mm de espesor, colocado sobre superficies planas, incluso corte y colocación; según CTE. Medida la superficie ejecutada.

| Código | Ud | Descripción | Rendimiento | Precio | Importe |
|---|---|---|---|---|---|
| TO00300 | h | OF. 1ª COLOCADOR | 0.05 | 19.85 | 0.99 |
| TP00100 | h | PEÓN ESPECIAL | 0.03 | 18.9 | 0.57 |
| XT13000 | m2 | PANEL SEMIRRÍGIDO FIBRA VIDRIO 50 mm DENSIDAD 15 kg/m3 | 1.01 | 2.44 | 2.46 |
| WW00400 | u | PEQUEÑO MATERIAL | 1 | 0.3 | 0.30 |
|  |  | Total |  |  | 4.32 |

**09APP90141** m2 LÁMINA DE POLIETILENO RETICULADO 5 mm
Precio: 3.58
Aislamiento de paredes con lámina de polietileno reticulado de 5 mm de espesor, colocado sobre superficies planas, incluso corte y colocación; según CTE. Medida la superficie ejecutada.

| Código | Ud | Descripción | Rendimiento | Precio | Importe |
|---|---|---|---|---|---|
| TO00300 | h | OF. 1ª COLOCADOR | 0.05 | 19.85 | 0.99 |
| TP00100 | h | PEÓN ESPECIAL | 0.03 | 18.9 | 0.57 |
| XT13001 | m2 | LÁMINA DE POLIETILENO RETICULADO 5 mm | 1.01 | 1.7 | 1.72 |
| WW00400 | u | PEQUEÑO MATERIAL | 1 | 0.3 | 0.30 |
|  |  | Total |  |  | 3.58 |

**09APP90142** m2 LÁMINA DE POLIETILENO RETICULADO 10 mm
Precio: 4
Aislamiento de paredes con lámina de polietileno reticulado de 10 mm de espesor, colocado sobre superficies planas, incluso corte y colocación; según CTE. Medida la superficie ejecutada.

| Código | Ud | Descripción | Rendimiento | Precio | Importe |
|---|---|---|---|---|---|
| TO00300 | h | OF. 1ª COLOCADOR | 0.05 | 19.85 | 0.99 |
| TP00100 | h | PEÓN ESPECIAL | 0.03 | 18.9 | 0.57 |
| XT13002 | m2 | LÁMINA DE POLIETILENO RETICULADO 10 mm | 1.01 | 2.12 | 2.14 |
| WW00400 | u | PEQUEÑO MATERIAL | 1 | 0.3 | 0.30 |
|  |  | Total |  |  | 4 |

**09APP90143** m2 PLACA DE POLIETILENO RETICULADO 30 mm
Precio: 2.92
Aislamiento de paredes con placa de polietileno reticulado de 30 mm de espesor, colocado sobre superficies planas, incluso corte y colocación; según CTE. Medida la superficie ejecutada.

| Código | Ud | Descripción | Rendimiento | Precio | Importe |
|---|---|---|---|---|---|
| TO00300 | h | OF. 1ª COLOCADOR | 0.05 | 19.85 | 0.99 |
| TP00100 | h | PEÓN ESPECIAL | 0.03 | 18.9 | 0.57 |
| XT13003 | m2 | PLACA DE POLIETILENO RETICULADO 30 mm | 1.01 | 1.05 | 1.06 |
| WW00400 | u | PEQUEÑO MATERIAL | 1 | 0.3 | 0.30 |
|  |  | Total |  |  | 2.92 |

**09APP90150** m2 LÁMINA DE POLIETILENO NO RETICULADO 3 mm
Precio: 8.01
Aislamiento de paredes con lámina de polietileno no reticulado de 3 mm de espesor, colocado sobre superficies planas, incluso corte y colocación; según CTE. Medida la superficie ejecutada.

| Código | Ud | Descripción | Rendimiento | Precio | Importe |
|---|---|---|---|---|---|
| TO00300 | h | OF. 1ª COLOCADOR | 0.05 | 19.85 | 0.99 |
| TP00100 | h | PEÓN ESPECIAL | 0.03 | 18.9 | 0.57 |
| XT13000 | m2 | PANEL SEMIRRÍGIDO FIBRA VIDRIO 50 mm DENSIDAD 15 kg/m3 | 1.01 | 2.44 | 2.46 |
| XT13100 | m2 | PANEL SEMIRRÍGIDO FIBRA VIDRIO 50 mm DENSIDAD 22 kg/m3 | 1.01 | 3.65 | 3.69 |
| WW00400 | u | PEQUEÑO MATERIAL | 1 | 0.3 | 0.30 |
|  |  | Total |  |  | 8.01 |

**09APP90151** m2 LÁMINA DE POLIETILENO NO RETICULADO 5 mm
Precio: 2.97
Aislamiento de paredes con lámina de polietileno no reticulado de 5 mm de espesor, colocado sobre superficies planas, incluso corte y colocación; según CTE. Medida la superficie ejecutada.

| Código | Ud | Descripción | Rendimiento | Precio | Importe |
|---|---|---|---|---|---|
| TO00300 | h | OF. 1ª COLOCADOR | 0.05 | 19.85 | 0.99 |
| TP00100 | h | PEÓN ESPECIAL | 0.03 | 18.9 | 0.57 |
| XT13101 | m2 | LÁMINA DE POLIETILENO NO RETICULADO 5 mm | 1.01 | 1.1 | 1.11 |
| WW00400 | u | PEQUEÑO MATERIAL | 1 | 0.3 | 0.30 |
|  |  | Total |  |  | 2.97 |

**09APP90152** m2 LÁMINA DE POLIETILENO NO RETICULADO 10 mm
Precio: 4.59
Aislamiento de paredes con lámina de polietileno no reticulado de 10 mm de espesor, colocado sobre superficies planas, incluso corte y colocación; según CTE. Medida la superficie ejecutada.

| Código | Ud | Descripción | Rendimiento | Precio | Importe |
|---|---|---|---|---|---|
| TO00300 | h | OF. 1ª COLOCADOR | 0.05 | 19.85 | 0.99 |
| TP00100 | h | PEÓN ESPECIAL | 0.03 | 18.9 | 0.57 |
| XT13102 | m2 | LÁMINA DE POLIETILENO NO RETICULADO 10 mm | 1.01 | 2.7 | 2.73 |
| WW00400 | u | PEQUEÑO MATERIAL | 1 | 0.3 | 0.30 |
|  |  | Total |  |  | 4.59 |

###### 09APW Varios (06/01/2008)

##### 09AS Suelos (06/01/2008)

###### 09ASS Suelos

**09ASS00035** m2 AISLAMIENTO SUELOS, LÁMINA POLIETILENO ESPUM. 5 mm
Precio: 10.92
Aislamiento de suelos con lámina de polietileno espumado de 5 mm de espesor, solapadas 8 cm, incluso capa de mortero de cemento CEM II/A-L 32,5 N , M2,5 (1:8) de 3 cm de espesor y p.p. de recrecido encuentros con paramentos corte y colocación; según CTE. Medida la superficie ejecutada.

| Código | Ud | Descripción | Rendimiento | Precio | Importe |
|---|---|---|---|---|---|
| TO00100 | h | OF. 1ª ALBAÑILERÍA | 0.15 | 19.85 | 2.98 |
| TO00300 | h | OF. 1ª COLOCADOR | 0.05 | 19.85 | 0.99 |
| TP00100 | h | PEÓN ESPECIAL | 0.2 | 18.9 | 3.78 |
| AGM00600 | m3 | MORTERO DE CEMENTO M2,5 (1:8) CEM II/A-L 32,5 N | 0.031 | 49.56 | 1.54 |
| XI01300 | m2 | LÁMINA POLIETILENO ESPUMADO 5 mm | 1.111 | 1.47 | 1.63 |
|  |  | Total |  |  | 10.92 |

**09ASS00040** m2 AISLAMIENTO SUELOS, PLANCHAS RIGIDAS POLIEST. EXPAND. 10 mm
Precio: 2.67
Aislamiento de suelos con planchas rígidas de poliestireno expandido flexibilizado, de espesor 10 mm y 10 kg/m3 densidad, colocado sobre superficies planas, incluso p.p. de recrecido en encuentros con paramentos, corte y colocación; según CTE. Medida la superficie ejecutada.

| Código | Ud | Descripción | Rendimiento | Precio | Importe |
|---|---|---|---|---|---|
| TO00300 | h | OF. 1ª COLOCADOR | 0.02 | 19.85 | 0.40 |
| TP00100 | h | PEÓN ESPECIAL | 0.02 | 18.9 | 0.38 |
| XT13700 | m3 | POLIESTIRENO PLANCHAS RIGID. FLEXIBILIZADAS, DENS. 10 kg/m3 | 0.011 | 158 | 1.74 |
| WW00400 | u | PEQUEÑO MATERIAL | 0.5 | 0.3 | 0.15 |
|  |  | Total |  |  | 2.67 |

**09ASS00050** m2 AISLAMIENTO SUELOS, LÁMINA POLIEST. EXTRUS. 5 mm
Precio: 3.01
Aislamiento de suelos con lámina de poliestireno extrusionado de 5 mm de espesor, colocada sobre superficies planas, incluso p.p. de recrecido en encuentros con paramentos, corte y colocación; según CTE. Medida la superficie ejecutada.

| Código | Ud | Descripción | Rendimiento | Precio | Importe |
|---|---|---|---|---|---|
| TO00300 | h | OF. 1ª COLOCADOR | 0.02 | 19.85 | 0.40 |
| TP00100 | h | PEÓN ESPECIAL | 0.02 | 18.9 | 0.38 |
| XT13850 | m2 | LÁMINA POLIESTIRENO EXTRUSIONADO 5 mm | 1.111 | 1.87 | 2.08 |
| WW00400 | u | PEQUEÑO MATERIAL | 0.5 | 0.3 | 0.15 |
|  |  | Total |  |  | 3.01 |

**09ASS00120** m2 AISLAMIENTO SUELOS, FIELTRO FIBRA VIDRIO 4 mm
Precio: 3.4
Aislamiento de suelos con fieltro de fibra de vidrio de 4 mm de espesor colocado sobre superficies planas, incluso p.p. de recrecido en encuentros con paramentos, corte y colocación; según CTE. Medida la superficie ejecutada.

| Código | Ud | Descripción | Rendimiento | Precio | Importe |
|---|---|---|---|---|---|
| TO00300 | h | OF. 1ª COLOCADOR | 0.02 | 19.85 | 0.40 |
| TP00100 | h | PEÓN ESPECIAL | 0.02 | 18.9 | 0.38 |
| XT10000 | m2 | FIELTRO FIBRA VIDRIO FLEXIBLE 4 mm | 1.061 | 2.33 | 2.47 |
| WW00400 | u | PEQUEÑO MATERIAL | 0.5 | 0.3 | 0.15 |
|  |  | Total |  |  | 3.4 |

**09ASS00125** m2 AISLAMIENTO SUELOS, PANEL RÍGIDO FIBRA VIDRIO 20 mm
Precio: 18.14
Aislamiento de suelos con panel rígido de fibras de vidrio aglomeradas con resinas termoendurecibles de 20 mm de espesor y 61 kg/m3 de densidad, colocado sobre superficies planas, incluso capa de mortero de cemento CEM II/A-L 32,5 N , M5 (1:6) de 4 cm de espesor, mallazo de reparto, p.p. de recrecido en encuentros con paramentos, corte y colocación; según CTE. Medida la superficie ejecutada.

| Código | Ud | Descripción | Rendimiento | Precio | Importe |
|---|---|---|---|---|---|
| TO00100 | h | OF. 1ª ALBAÑILERÍA | 0.2 | 19.85 | 3.97 |
| TO00300 | h | OF. 1ª COLOCADOR | 0.05 | 19.85 | 0.99 |
| TP00100 | h | PEÓN ESPECIAL | 0.25 | 18.9 | 4.73 |
| AGM00500 | m3 | MORTERO DE CEMENTO M5 (1:6) CEM II/A-L 32,5 N | 0.041 | 54.58 | 2.24 |
| CA00520 | kg | ACERO ELECTROSOLDADO ME B 500 S EN MALLA | 2 | 0.93 | 1.86 |
| XT11700 | m2 | PANEL RÍGIDO FIBRA VIDRIO 20 mm DENSIDAD 61 kg/m3 | 1.061 | 3.96 | 4.20 |
| WW00400 | u | PEQUEÑO MATERIAL | 0.5 | 0.3 | 0.15 |
|  |  | Total |  |  | 18.14 |

**09ASS00130** m3 AISLAMIENTO SUELOS, FIELTRO FIBRA VIDRIO
Precio: 18.58
Aislamiento de suelos con fieltro de fibras de vidrio aglomeradas con resinas termoendurecibles pegado a un papel alquitranado de espesor 12 mm y 40 kg/m3 de densidad, colocado sobre superficies planas , incluso capa de mortero de cemento CEM II/A-L 32,5 N , M5 (1:6) de 4 cm de espesor, mallazo de reparto, p.p. de recrecido de encuentros con paramentos, corte y colocación; según CTE. media la superficie en proyección horizontal.

| Código | Ud | Descripción | Rendimiento | Precio | Importe |
|---|---|---|---|---|---|
| TO00100 | h | OF. 1ª ALBAÑILERÍA | 0.2 | 19.85 | 3.97 |
| TO00300 | h | OF. 1ª COLOCADOR | 0.05 | 19.85 | 0.99 |
| TP00100 | h | PEÓN ESPECIAL | 0.25 | 18.9 | 4.73 |
| AGM00500 | m3 | MORTERO DE CEMENTO M5 (1:6) CEM II/A-L 32,5 N | 0.041 | 54.58 | 2.24 |
| CA00520 | kg | ACERO ELECTROSOLDADO ME B 500 S EN MALLA | 2 | 0.93 | 1.86 |
| XT10100 | m2 | FIELTRO FIBRA VIDRIO 12 mm Y 40 kg/m3 PEG. A PAPEL ALQUITRANADO | 1.061 | 4.37 | 4.64 |
| WW00400 | u | PEQUEÑO MATERIAL | 0.5 | 0.3 | 0.15 |
|  |  | Total |  |  | 18.58 |

**09ASS90041** m2 AISLAMIENTO SUELOS, PLANCHAS RIGIDAS POLIEST. EXPAND. 3 mm
Precio: 1.4
Aislamiento de suelos con planchas rígidas de poliestireno expandido flexibilizado, de espesor 3 mm y 10 kg/m3 densidad, colocado sobre superficies planas, incluso p.p. de recrecido en encuentros con paramentos, corte y colocación; según CTE. Medida la superficie ejecutada.

| Código | Ud | Descripción | Rendimiento | Precio | Importe |
|---|---|---|---|---|---|
| TO00300 | h | OF. 1ª COLOCADOR | 0.02 | 19.85 | 0.40 |
| TP00100 | h | PEÓN ESPECIAL | 0.02 | 18.9 | 0.38 |
| XT13700 | m3 | POLIESTIRENO PLANCHAS RIGID. FLEXIBILIZADAS, DENS. 10 kg/m3 | 0.003 | 158 | 0.47 |
| WW00400 | u | PEQUEÑO MATERIAL | 0.5 | 0.3 | 0.15 |
|  |  | Total |  |  | 1.4 |

**09ASS90042** m2 AISLAMIENTO SUELOS, PLANCHAS RIGIDAS POLIEST. EXPAND. 5 mm
Precio: 1.72
Aislamiento de suelos con planchas rígidas de poliestireno expandido flexibilizado, de espesor 5 mm y 10 kg/m3 densidad, colocado sobre superficies planas, incluso p.p. de recrecido en encuentros con paramentos, corte y colocación; según CTE. Medida la superficie ejecutada.

| Código | Ud | Descripción | Rendimiento | Precio | Importe |
|---|---|---|---|---|---|
| TO00300 | h | OF. 1ª COLOCADOR | 0.02 | 19.85 | 0.40 |
| TP00100 | h | PEÓN ESPECIAL | 0.02 | 18.9 | 0.38 |
| XT13700 | m3 | POLIESTIRENO PLANCHAS RIGID. FLEXIBILIZADAS, DENS. 10 kg/m3 | 0.005 | 158 | 0.79 |
| WW00400 | u | PEQUEÑO MATERIAL | 0.5 | 0.3 | 0.15 |
|  |  | Total |  |  | 1.72 |

**09ASS90043** m2 AISLAMIENTO SUELOS, PLANCHAS ALTA RESIST. POLIEST. EXPAND. 5 mm
Precio: 2.54
Aislamiento de suelos con planchas rígidas de poliestireno expandido flexibilizado de alta resistencia, de espesor 5 mm y 15 a 18 kg/m3 de densidad, colocado sobre superficies planas, incluso p.p. de recrecido en encuentros con paramentos, corte y colocación; según CTE. Medida la superficie ejecutada.

| Código | Ud | Descripción | Rendimiento | Precio | Importe |
|---|---|---|---|---|---|
| TO00300 | h | OF. 1ª COLOCADOR | 0.02 | 19.85 | 0.40 |
| TP00100 | h | PEÓN ESPECIAL | 0.02 | 18.9 | 0.38 |
| XT13701 | m3 | POLIESTIRENO PLANCHAS RIGID. FLEXIBILIZADAS, DENS. 15 a 18 kg/m3 | 0.005 | 322 | 1.61 |
| WW00400 | u | PEQUEÑO MATERIAL | 0.5 | 0.3 | 0.15 |
|  |  | Total |  |  | 2.54 |

**09ASS90135** m AISLAMIENTO SUELOS, BANDA ELÁSTICA 10 mm
Precio: 1.05
Banda elástica de 10 mm. de espesor para aislamiento acústico de suelos frente a elementos verticales de separación, incluso colocación; Ejecutado según CTE. Medida la longitud ejecutada.

| Código | Ud | Descripción | Rendimiento | Precio | Importe |
|---|---|---|---|---|---|
| TP00100 | h | PEÓN ESPECIAL | 0.05 | 18.9 | 0.95 |
| XA90000 | m | BANDA ELASTICA 10 mm | 1.01 | 0.1 | 0.10 |
|  |  | Total |  |  | 1.05 |

**09ASS90200** m2 LÁMINA SINTÉTICA ALTA DENSIDAD VISCOLÁSTICA 3,5 kg/m2
Precio: 5.65
Aislamiento de suelos con lámina sintética de alta densidad, viscolástica, con una densidad de 3,5kg/m2 y 1,75mm de espesor, colocada sobre superficies planas, incluso p.p. de recrecido en encuentros con paramentos, corte y colocación; según CTE. Medida la superficie ejecutada.

| Código | Ud | Descripción | Rendimiento | Precio | Importe |
|---|---|---|---|---|---|
| TO00300 | h | OF. 1ª COLOCADOR | 0.02 | 19.85 | 0.40 |
| TP00100 | h | PEÓN ESPECIAL | 0.02 | 18.9 | 0.38 |
| XT19000 | m2 | LÁMINA SINTÉTICA ALTA DENSIDAD VISCOLÁSTICA 3,5 kg/m2 | 1.111 | 4.25 | 4.72 |
| WW00400 | u | PEQUEÑO MATERIAL | 0.5 | 0.3 | 0.15 |
|  |  | Total |  |  | 5.65 |

**09ASS90201** m2 LÁMINA SINTÉTICA ALTA DENSIDAD VISCOLÁSTICA 5 kg/m2
Precio: 6.78
Aislamiento de suelos con lámina sintética de alta densidad, viscolástica, con una densidad de 5 kg/m2 y 2,50 mm de espesor, colocada sobre superficies planas, incluso p.p. de recrecido en encuentros con paramentos, corte y colocación; según CTE. Medida la superficie ejecutada.

| Código | Ud | Descripción | Rendimiento | Precio | Importe |
|---|---|---|---|---|---|
| TO00300 | h | OF. 1ª COLOCADOR | 0.02 | 19.85 | 0.40 |
| TP00100 | h | PEÓN ESPECIAL | 0.02 | 18.9 | 0.38 |
| XT19001 | m2 | LÁMINA SINTÉTICA ALTA DENSIDAD VISCOLÁSTICA 5 kg/m2 | 1.111 | 5.27 | 5.85 |
| WW00400 | u | PEQUEÑO MATERIAL | 0.5 | 0.3 | 0.15 |
|  |  | Total |  |  | 6.78 |

**09ASS90202** m2 LÁMINA SINTÉTICA ALTA DENSIDAD VISCOLÁSTICA 7 kg/m2
Precio: 8.07
Aislamiento de suelos con lámina sintética de alta densidad, viscolástica, con una densidad de 7 kg/m2 y 3,50 mm de espesor, colocada sobre superficies planas, incluso p.p. de recrecido en encuentros con paramentos, corte y colocación; según CTE. Medida la superficie ejecutada.

| Código | Ud | Descripción | Rendimiento | Precio | Importe |
|---|---|---|---|---|---|
| TO00300 | h | OF. 1ª COLOCADOR | 0.02 | 19.85 | 0.40 |
| TP00100 | h | PEÓN ESPECIAL | 0.02 | 18.9 | 0.38 |
| XT19002 | m2 | LÁMINA SINTÉTICA ALTA DENSIDAD VISCOLÁSTICA 7 kg/m2 | 1.111 | 6.43 | 7.14 |
| WW00400 | u | PEQUEÑO MATERIAL | 0.5 | 0.3 | 0.15 |
|  |  | Total |  |  | 8.07 |

**09ASS90203** m2 LÁMINA SINTÉTICA ALTA DENSIDAD VISCOLÁSTICA 10 kg/m2
Precio: 10.12
Aislamiento de suelos con lámina sintética de alta densidad, viscolástica, con una densidad de 10 kg/m2 y 5 mm de espesor, colocada sobre superficies planas, incluso p.p. de recrecido en encuentros con paramentos, corte y colocación; según CTE. Medida la superficie ejecutada.

| Código | Ud | Descripción | Rendimiento | Precio | Importe |
|---|---|---|---|---|---|
| TO00300 | h | OF. 1ª COLOCADOR | 0.02 | 19.85 | 0.40 |
| TP00100 | h | PEÓN ESPECIAL | 0.02 | 18.9 | 0.38 |
| XT19003 | m2 | LÁMINA SINTÉTICA ALTA DENSIDAD VISCOLÁSTICA 10 kg/m2 | 1.111 | 8.27 | 9.19 |
| WW00400 | u | PEQUEÑO MATERIAL | 0.5 | 0.3 | 0.15 |
|  |  | Total |  |  | 10.12 |

**09ASS90250** m2 LÁMINA SINTÉTICA ALTA DENSIDAD VISC. + FIELTRO POROSO 4,1 kg/m2
Precio: 11.6
Aislamiento de suelos con lámina sintética de alta densidad, viscolástica, más fiesltro poroso, con una densidad de 4,1 kg/m2 y 12 mm de espesor, colocada sobre superficies planas, incluso p.p. de recrecido en encuentros con paramentos, corte y colocación; según CTE. Medida la superficie ejecutada.

| Código | Ud | Descripción | Rendimiento | Precio | Importe |
|---|---|---|---|---|---|
| TO00300 | h | OF. 1ª COLOCADOR | 0.02 | 19.85 | 0.40 |
| TP00100 | h | PEÓN ESPECIAL | 0.02 | 18.9 | 0.38 |
| XT19005 | m2 | LÁMINA SINTÉTICA ALTA DENSIDAD VIS. + FIELTRO POROSO 4,1 kg/m2 | 1.111 | 9.6 | 10.67 |
| WW00400 | u | PEQUEÑO MATERIAL | 0.5 | 0.3 | 0.15 |
|  |  | Total |  |  | 11.6 |

**09ASS90251** m2 LÁMINA SINTÉTICA ALTA DENSIDAD VISC. + FIELTRO POROSO 5,6 kg/m2
Precio: 12.61
Aislamiento de suelos con lámina sintética de alta densidad, viscolástica, más fiesltro poroso, con una densidad de 5,6 kg/m2 y 12,50 mm de espesor, colocada sobre superficies planas, incluso p.p. de recrecido en encuentros con paramentos, corte y colocación; según CTE. Medida la superficie ejecutada.

| Código | Ud | Descripción | Rendimiento | Precio | Importe |
|---|---|---|---|---|---|
| TO00300 | h | OF. 1ª COLOCADOR | 0.02 | 19.85 | 0.40 |
| TP00100 | h | PEÓN ESPECIAL | 0.02 | 18.9 | 0.38 |
| XT19006 | m2 | LÁMINA SINTÉTICA ALTA DENSIDAD VIS. + FIELTRO POROSO 5,6 kg/m2 | 1.111 | 10.51 | 11.68 |
| WW00400 | u | PEQUEÑO MATERIAL | 0.5 | 0.3 | 0.15 |
|  |  | Total |  |  | 12.61 |

**09ASS90252** m2 LÁMINA SINTÉTICA ALTA DENSIDAD VISC. + FIELTRO POROSO 7,6 kg/m2
Precio: 13.78
Aislamiento de suelos con lámina sintética de alta densidad, viscolástica, más fiesltro poroso, con una densidad de 7,6 kg/m2 y 14 mm de espesor, colocada sobre superficies planas, incluso p.p. de recrecido en encuentros con paramentos, corte y colocación; según CTE. Medida la superficie ejecutada.

| Código | Ud | Descripción | Rendimiento | Precio | Importe |
|---|---|---|---|---|---|
| TO00300 | h | OF. 1ª COLOCADOR | 0.02 | 19.85 | 0.40 |
| TP00100 | h | PEÓN ESPECIAL | 0.02 | 18.9 | 0.38 |
| XT19007 | m2 | LÁMINA SINTÉTICA ALTA DENSIDAD VIS. + FIELTRO POROSO 7,6 kg/m2 | 1.111 | 11.57 | 12.85 |
| WW00400 | u | PEQUEÑO MATERIAL | 0.5 | 0.3 | 0.15 |
|  |  | Total |  |  | 13.78 |

**09ASS90253** m2 LÁMINA SINTÉTICA ALTA DENSIDAD VISC. + FIELTRO POROSO 8,2 kg/m2
Precio: 19.25
Aislamiento de suelos con lámina sintética de alta densidad, viscolástica, más fiesltro poroso, con una densidad de 8,2 kg/m2 y 24 mm de espesor, colocada sobre superficies planas, incluso p.p. de recrecido en encuentros con paramentos, corte y colocación; según CTE. Medida la superficie ejecutada.

| Código | Ud | Descripción | Rendimiento | Precio | Importe |
|---|---|---|---|---|---|
| TO00300 | h | OF. 1ª COLOCADOR | 0.02 | 19.85 | 0.40 |
| TP00100 | h | PEÓN ESPECIAL | 0.02 | 18.9 | 0.38 |
| XT19008 | m2 | LÁMINA SINTÉTICA ALTA DENSIDAD VIS. + FIELTRO POROSO 8,2 kg/m2 | 1.111 | 16.49 | 18.32 |
| WW00400 | u | PEQUEÑO MATERIAL | 0.5 | 0.3 | 0.15 |
|  |  | Total |  |  | 19.25 |

###### 09ASW Varios (06/01/2008)

##### 09AT Techos (06/01/2008)

###### 09ATT Techos

**09ATT00120** m2 AISLAMIENTO TECHOS, PANEL FIBRA VIDRIO 40 mm Y PLACA YESO 10 mm
Precio: 25.94
Aislamiento de techos constituido por complejo formado por panel de fibras de vidrio aglomeradas con resinas termoendurecibles de 40 mm de espesor 70 kg/m3 de densidad pegado a una placa de cartón yeso de 10 mm colocado sobre superficies planas mediante tornillos ocultos, incluso corte, colocación, material complementario, relleno de juntas y limpieza; según CTE. Medida la superficie ejecutada.

| Código | Ud | Descripción | Rendimiento | Precio | Importe |
|---|---|---|---|---|---|
| TO00900 | h | OF. 1ª MONTADOR | 0.25 | 19.85 | 4.96 |
| TP00100 | h | PEÓN ESPECIAL | 0.25 | 18.9 | 4.73 |
| FP01800 | kg | PASTA PARA JUNTAS DE PLACAS DE YESO LAMINADO | 0.4 | 1.12 | 0.45 |
| XT00400 | m2 | COMPLEJO P. FIB. VID. 40 mm 70 kg/m3 Y PL. CARTÓN-YESO 10 mm | 1.01 | 14.8 | 14.95 |
| WW00300 | u | MATERIAL COMPLEMENTARIO O PZAS. ESPECIALES | 1 | 0.55 | 0.55 |
| WW00400 | u | PEQUEÑO MATERIAL | 1 | 0.3 | 0.30 |
|  |  | Total |  |  | 25.94 |

###### 09ATW Varios (06/01/2008)

##### 09AW Varios (06/01/2008)

###### 09AWW Varios (06/01/2008)

#### 09I IMPERMEABILIZACIÓN (06/01/2008)

##### 09IJ Juntas (06/01/2008)

###### 09IJJ Juntas

**09IJJ00001** m SELLADO JUNTAS DILATACIÓN PARAM. VERTICALES LAD. VISTO
Precio: 13.5
Sellado de juntas de dilatación en paramentos verticales de ladrillo visto, con masilla de caucho-silicona, incluso limpieza, imprimación y obturador preformado de poliestireno de 20 mm de diámetro. Medida la longitud ejecutada.

| Código | Ud | Descripción | Rendimiento | Precio | Importe |
|---|---|---|---|---|---|
| TO00700 | h | OF. 1ª IMPERMEABILIZADOR | 0.5 | 19.85 | 9.93 |
| PW00200 | kg | MASILLA CAUCHO-SILICONA | 0.133 | 18.2 | 2.42 |
| XI02500 | m | OBTURADOR DE POLIESTIRENO DIAM. 20 mm | 1.01 | 0.84 | 0.85 |
| WW00400 | u | PEQUEÑO MATERIAL | 1 | 0.3 | 0.30 |
|  |  | Total |  |  | 13.5 |

**09IJJ00002** m SELLADO JUNTAS DILATACIÓN PARAM. VERTICALES ENFOSCADOS
Precio: 11.5
Sellado de junta de dilatación en paramentos verticales enfoscados, mediante la aplicación de galón de fibra de vidrio de 15 mm de anchura, impregnado de resinas acrílicas elásticas, incluso limpieza, preparación y acabado con pintura acrílica elastómera rugosa. Medida la longitud ejecutada.

| Código | Ud | Descripción | Rendimiento | Precio | Importe |
|---|---|---|---|---|---|
| TO00700 | h | OF. 1ª IMPERMEABILIZADOR | 0.5 | 19.85 | 9.93 |
| PA00500 | kg | PINTURA ACRÍLICA | 0.15 | 1.71 | 0.26 |
| PA00900 | kg | RESINA ACRÍLICA | 0.25 | 3.57 | 0.89 |
| XI00700 | m | GALÓN FIBRA VIDRIO PARA JUNTAS | 1.01 | 0.42 | 0.42 |
|  |  | Total |  |  | 11.5 |

###### 09IJW Varios (06/01/2008)

##### 09IM Muros (06/01/2008)

###### 09IMM Muros (06/01/2008)

###### 09IMW Varios (06/01/2008)

##### 09IP Paredes (06/01/2008)

###### 09IPP Paredes

**09IPP00010** m2 IMPERMEABILIZACIÓN PARAMENTOS, PINTURA OXIASFALTO
Precio: 3.37
Impermeabilización de paramentos con pintura de oxiasfalto aplicado a dos manos, con un peso mínimo de 1 kg/m2, incluso limpieza previa del paramento. Medida la superficie ejecutada.

| Código | Ud | Descripción | Rendimiento | Precio | Importe |
|---|---|---|---|---|---|
| TO00700 | h | OF. 1ª IMPERMEABILIZADOR | 0.04 | 19.85 | 0.79 |
| TP00100 | h | PEÓN ESPECIAL | 0.04 | 18.9 | 0.76 |
| XI02700 | kg | PINTURA OXIASFALTO | 1.111 | 1.64 | 1.82 |
|  |  | Total |  |  | 3.37 |

###### 09IPW Varios (06/01/2008)

##### 09IS Suelos (14/01/2008)

###### 09ISS Suelos

**09ISS00010** m2 IMPERMEAB. SUELOS, B. VAPOR EMULSIÓN ASFÁLTICA
Precio: 6.66
Impermeabilización de suelos formada por barrera de vapor con una película de emulsión asfáltica con un peso mínimo de 2 kg/m2 aplicada en dos capas, incluso limpieza previa del soporte. Medida la superficie ejecutada.

| Código | Ud | Descripción | Rendimiento | Precio | Importe |
|---|---|---|---|---|---|
| TO00700 | h | OF. 1ª IMPERMEABILIZADOR | 0.08 | 19.85 | 1.59 |
| TP00100 | h | PEÓN ESPECIAL | 0.08 | 18.9 | 1.51 |
| XI00800 | kg | IMPRIMADOR DE BASE ASFÁLTICA | 2.222 | 1.6 | 3.56 |
|  |  | Total |  |  | 6.66 |

**09ISS00020** m2 IMPERMEAB. SUELOS, B. VAPOR LÁMINA POLIETILENO 0.2 mm
Precio: 1.45
Impermeabilización de suelos formada por barrera de vapor-estanqueidad con una lámina de polietileno de 0,2 mm, colocada no adherida, incluso p.p. de solapes, cortes y limpieza del soporte. Medida la superficie ejecutada.

| Código | Ud | Descripción | Rendimiento | Precio | Importe |
|---|---|---|---|---|---|
| TO00700 | h | OF. 1ª IMPERMEABILIZADOR | 0.02 | 19.85 | 0.40 |
| TP00100 | h | PEÓN ESPECIAL | 0.02 | 18.9 | 0.38 |
| XI01100 | m2 | LÁMINA POLIETILENO 0,2 mm | 1.111 | 0.6 | 0.67 |
|  |  | Total |  |  | 1.45 |

**09ISS00030** m2 IMPERMEAB. SUELOS, MEMBRANA BETÚN 4 mm
Precio: 21.37
Impermeabilización de suelos formada por, membrana de betún modificado IBM-48, incluso capas de mortero de regularización y protección de 2 cm de espesor con mortero M5 (1:6) y p.p. de solapes. Medida la superficie ejecutada.

| Código | Ud | Descripción | Rendimiento | Precio | Importe |
|---|---|---|---|---|---|
| ATC00100 | h | CUADRILLA ALBAÑILERÍA, FORMADA POR OFICIAL 1ª Y PEÓN ESP. | 0.25 | 38.75 | 9.69 |
| TO00700 | h | OF. 1ª IMPERMEABILIZADOR | 0.1 | 19.85 | 1.99 |
| AGM00800 | m3 | MORTERO DE CEMENTO M5 (1:6) CEM II/A-L 32,5 N + PLAST. | 0.041 | 56.2 | 2.30 |
| XI01800 | m2 | MEMBRANA BETÚN MODIF. ARM. DOBLE POLIETILENO 4 mm | 1.111 | 6.65 | 7.39 |
|  |  | Total |  |  | 21.37 |

**09ISS00035** m2 IMPERMEAB. SUELOS, DOBLE MEMBRANA BETÚN 4 mm
Precio: 30.74
Impermeabilización de suelos formada por complejo laminar con dos membranas de betún modificado IBM-48 cada una, con armadura de polietileno contrapeadas a cubrejunta y soldadas, incluso capas de mortero de regularización y protección de 2 cm de espesor con mortero M5 (1:6) y p.p. de solapes. Medida la superficie ejecutada.

| Código | Ud | Descripción | Rendimiento | Precio | Importe |
|---|---|---|---|---|---|
| ATC00100 | h | CUADRILLA ALBAÑILERÍA, FORMADA POR OFICIAL 1ª Y PEÓN ESP. | 0.25 | 38.75 | 9.69 |
| TO00700 | h | OF. 1ª IMPERMEABILIZADOR | 0.2 | 19.85 | 3.97 |
| AGM00800 | m3 | MORTERO DE CEMENTO M5 (1:6) CEM II/A-L 32,5 N + PLAST. | 0.041 | 56.2 | 2.30 |
| XI01800 | m2 | MEMBRANA BETÚN MODIF. ARM. DOBLE POLIETILENO 4 mm | 2.222 | 6.65 | 14.78 |
|  |  | Total |  |  | 30.74 |

**09ISS00100** m2 IMPERMEAB. SUELOS, CARTON OND. 1,5 mm + LÁM. PVC 1 mm + P. KRAFF
Precio: 23.8
Impermeabilización de suelos, formada por: papel de cartón ondulado de 1,5 mm de espesor, colocado sobre soporte, lámina vinílica de PVC flexible de un solo componente, de 1 mm de espesor, colocada no adherida y lámina antiperforante de papel kraff, incluso capas de regularización y protección de 2 cm de espesor con mortero M5 (1:6), adhesivo de PVC liquido, cubrejuntas con lámina de PVC flexible de 15 cm de ancho y p.p. de solapes. Medida la superficie ejecutada.

| Código | Ud | Descripción | Rendimiento | Precio | Importe |
|---|---|---|---|---|---|
| ATC00100 | h | CUADRILLA ALBAÑILERÍA, FORMADA POR OFICIAL 1ª Y PEÓN ESP. | 0.25 | 38.75 | 9.69 |
| TO00700 | h | OF. 1ª IMPERMEABILIZADOR | 0.1 | 19.85 | 1.99 |
| AGM00800 | m3 | MORTERO DE CEMENTO M5 (1:6) CEM II/A-L 32,5 N + PLAST. | 0.041 | 56.2 | 2.30 |
| XI00200 | kg | ADHESIVO PVC LÍQUIDO | 0.051 | 12.97 | 0.66 |
| XI01600 | m2 | LÁMINA VINILICA PVC FLEXIBLE 1 COMPT. 1 mm | 1.162 | 7.15 | 8.31 |
| WW00300 | u | MATERIAL COMPLEMENTARIO O PZAS. ESPECIALES | 1 | 0.55 | 0.55 |
| WW00400 | u | PEQUEÑO MATERIAL | 1 | 0.3 | 0.30 |
|  |  | Total |  |  | 23.8 |

**09ISS00110** m2 IMPERMEAB. SUELOS, FIELTRO GEOTEXTIL + LÁMINA PVC 1,2 mm
Precio: 25.87
Impermeabilización de suelos, formada por: fieltro geotextil separador, colocado sobre el soporte; lámina vinílica de PVC flexible de 1,2 mm de espesor, armada con fibra de poliéster, colocada no adherida y fieltro geotextil protector, incluso capas de regularización y protección de 2 cm de espesor, con mortero de cemento M5 (1:6), adhesivo de PVC liquido, cubrejuntas de PVC flexible de 15 cm de ancho y p.p. de solapes. Medida la superficie ejecutada.

| Código | Ud | Descripción | Rendimiento | Precio | Importe |
|---|---|---|---|---|---|
| ATC00100 | h | CUADRILLA ALBAÑILERÍA, FORMADA POR OFICIAL 1ª Y PEÓN ESP. | 0.25 | 38.75 | 9.69 |
| TO00700 | h | OF. 1ª IMPERMEABILIZADOR | 0.1 | 19.85 | 1.99 |
| AGM00800 | m3 | MORTERO DE CEMENTO M5 (1:6) CEM II/A-L 32,5 N + PLAST. | 0.041 | 56.2 | 2.30 |
| QW01000 | m2 | TEJIDO SEPARADOR 70 gr/m2 | 2.2 | 0.73 | 1.61 |
| XI00200 | kg | ADHESIVO PVC LÍQUIDO | 0.051 | 12.97 | 0.66 |
| XI01500 | m2 | LÁMINA VINILICA PVC CON ARM. POLIESTIRENO 1,2 mm | 1.111 | 8.55 | 9.50 |
| WW00400 | u | PEQUEÑO MATERIAL | 0.4 | 0.3 | 0.12 |
|  |  | Total |  |  | 25.87 |

**09ISS00130** m2 IMPERMEAB. SUELOS, LAM. PVC 1 mm + PINTURA ANTIRREFLECTANTE
Precio: 28.38
Impermeabilización de suelos, formada por: lámina vinílica de PVC flexible de un solo componente, de 1 mm de espesor, colocada adherida con cola de contacto y terminación autoprotegida con pintura metalizada antirreflectante ejecutada in situ, incluso capa de regularización de 2 cm, de espesor con mortero M5 (1:6), adhesivo PVC liquido, cubrejuntas con lámina de PVC flexible de 15 cm de ancho y p.p. de solapes. Medida la superficie ejecutada.

| Código | Ud | Descripción | Rendimiento | Precio | Importe |
|---|---|---|---|---|---|
| ATC00100 | h | CUADRILLA ALBAÑILERÍA, FORMADA POR OFICIAL 1ª Y PEÓN ESP. | 0.25 | 38.75 | 9.69 |
| TO00700 | h | OF. 1ª IMPERMEABILIZADOR | 0.2 | 19.85 | 3.97 |
| AGM00800 | m3 | MORTERO DE CEMENTO M5 (1:6) CEM II/A-L 32,5 N + PLAST. | 0.021 | 56.2 | 1.18 |
| XI00200 | kg | ADHESIVO PVC LÍQUIDO | 0.051 | 12.97 | 0.66 |
| XI00400 | kg | COLA DE CONTACTO | 0.303 | 7.45 | 2.26 |
| XI01600 | m2 | LÁMINA VINILICA PVC FLEXIBLE 1 COMPT. 1 mm | 1.111 | 7.15 | 7.94 |
| XI02600 | kg | PINTURA METALIZADA ANTIRREFLECTACTE | 0.505 | 5 | 2.53 |
| WW00400 | u | PEQUEÑO MATERIAL | 0.5 | 0.3 | 0.15 |
|  |  | Total |  |  | 28.38 |

**09ISS00140** m2 IMPERMEAB. SUELOS, PINTURA RESINA ACRIL. + ARM. FIBRA VIDRIO
Precio: 29.34
Impermeabilización de suelos formada por: mano de imprimación con pintura de resinas acrílicas elásticas de un solo componente, armadura de malla de fibra de vidrio y pintura de terminación en color de resinas acrílicas elásticas de un solo componente, con un peso total de 2 kg/m2 y espesor 1 mm, incluso capa de regularización de 2 cm de espesor con mortero M5 (1:6). Medida la superficie ejecutada.

| Código | Ud | Descripción | Rendimiento | Precio | Importe |
|---|---|---|---|---|---|
| ATC00100 | h | CUADRILLA ALBAÑILERÍA, FORMADA POR OFICIAL 1ª Y PEÓN ESP. | 0.175 | 38.75 | 6.78 |
| TO00700 | h | OF. 1ª IMPERMEABILIZADOR | 0.2 | 19.85 | 3.97 |
| AGM00800 | m3 | MORTERO DE CEMENTO M5 (1:6) CEM II/A-L 32,5 N + PLAST. | 0.021 | 56.2 | 1.18 |
| XI00300 | m2 | ARMADURA FIBRA DE VIDRIO | 1.111 | 6.5 | 7.22 |
| XI02800 | kg | PINTURA RESINA ACRILICA UN COMPONENTE | 2.02 | 4.97 | 10.04 |
| WW00400 | u | PEQUEÑO MATERIAL | 0.5 | 0.3 | 0.15 |
|  |  | Total |  |  | 29.34 |

**09ISS00150** m2 IMPERMEAB. SUELOS, PINTURA RESINA EPOXI + ARM. FIBRA VIDRIO
Precio: 51.54
Impermeabilización de suelos, formada por: mano de imprimación y mano de acabado con pintura de resinas epoxi elástica de dos componentes exenta de disolventes y malla intermedia de armadura de fibra de vidrio, con un peso total de 2,5 kg/m2, incluso capa de regularización con mortero de cemento M5 (1:6) de 2 cm de espesor. Medida la superficie ejecutada.

| Código | Ud | Descripción | Rendimiento | Precio | Importe |
|---|---|---|---|---|---|
| ATC00100 | h | CUADRILLA ALBAÑILERÍA, FORMADA POR OFICIAL 1ª Y PEÓN ESP. | 0.25 | 38.75 | 9.69 |
| TO00700 | h | OF. 1ª IMPERMEABILIZADOR | 0.1 | 19.85 | 1.99 |
| AGM00800 | m3 | MORTERO DE CEMENTO M5 (1:6) CEM II/A-L 32,5 N + PLAST. | 0.021 | 56.2 | 1.18 |
| XI00300 | m2 | ARMADURA FIBRA DE VIDRIO | 1.111 | 6.5 | 7.22 |
| XI02400 | kg | RESINA EPOXI DOS COMPONENTES | 2.525 | 12.4 | 31.31 |
| WW00400 | u | PEQUEÑO MATERIAL | 0.5 | 0.3 | 0.15 |
|  |  | Total |  |  | 51.54 |

**09ISS00170** m2 IMPERMEAB. SUELOS, CAUCHO-BUTILO 2 mm + CAUCHO SINT. 2 cm
Precio: 26.27
Impermeabilización de suelos formada por lámina de caucho-butilo de 2 mm de espesor, colocada no adherida, incluso capas de mortero de cemento M5 (1:6) de regularización y protección de 2 cm de espesor, adhesivo de caucho sintético en disolucion, cubrejuntas y p.p. de solapes. Medida la superficie ejecutada.

| Código | Ud | Descripción | Rendimiento | Precio | Importe |
|---|---|---|---|---|---|
| ATC00100 | h | CUADRILLA ALBAÑILERÍA, FORMADA POR OFICIAL 1ª Y PEÓN ESP. | 0.25 | 38.75 | 9.69 |
| TO00700 | h | OF. 1ª IMPERMEABILIZADOR | 0.1 | 19.85 | 1.99 |
| AGM00800 | m3 | MORTERO DE CEMENTO M5 (1:6) CEM II/A-L 32,5 N + PLAST. | 0.041 | 56.2 | 2.30 |
| XI00100 | kg | ADHESIVO CAUCHO SINTETICO EN DISOLUCIÓN | 0.076 | 4.1 | 0.31 |
| XI00900 | m2 | LÁMINA CAUCHO-BUTILO, 2 mm | 1.111 | 10.51 | 11.68 |
| WW00400 | u | PEQUEÑO MATERIAL | 1 | 0.3 | 0.30 |
|  |  | Total |  |  | 26.27 |

**09ISS90111** m2 IMPERMEAB. SUELOS, FIELTRO GEOTEXTIL + LÁMINA PVC 1,5 mm
Precio: 32.59
Impermeabilización de suelos, formada por: fieltro geotextil separador, colocado sobre el soporte; lámina vinílica de PVC flexible de 1,5 mm de espesor, armada con fibra de poliéster, colocada no adherida y fieltro geotextil protector, incluso capas de regularización y protección de 2 cm de espesor, con mortero de cemento M5 (1:6), adhesivo de PVC liquido, cubrejuntas de PVC flexible de 15 cm de ancho y p.p. de solapes. Medida la superficie ejecutada.

| Código | Ud | Descripción | Rendimiento | Precio | Importe |
|---|---|---|---|---|---|
| ATC00100 | h | CUADRILLA ALBAÑILERÍA, FORMADA POR OFICIAL 1ª Y PEÓN ESP. | 0.25 | 38.75 | 9.69 |
| TO00700 | h | OF. 1ª IMPERMEABILIZADOR | 0.1 | 19.85 | 1.99 |
| AGM00800 | m3 | MORTERO DE CEMENTO M5 (1:6) CEM II/A-L 32,5 N + PLAST. | 0.041 | 56.2 | 2.30 |
| QW01000 | m2 | TEJIDO SEPARADOR 70 gr/m2 | 2.2 | 0.73 | 1.61 |
| XI00200 | kg | ADHESIVO PVC LÍQUIDO | 0.051 | 12.97 | 0.66 |
| XI01501 | m2 | LÁMINA VINILICA PVC CON ARM. POLIESTIRENO 1,5 mm | 1.111 | 14.6 | 16.22 |
| WW00400 | u | PEQUEÑO MATERIAL | 0.4 | 0.3 | 0.12 |
|  |  | Total |  |  | 32.59 |

**09ISS90180** m2 IMPERMEAB. SUELOS, EPDM CAUCHO VULCANIZADO 0,75 mm
Precio: 20.97
Impermeabilización de suelos formada por lámina de caucho vulcanizado EPDM de 0,75 mm de espesor, colocada no adherida, incluso capas de mortero de cemento M5 (1:6) de regularización y protección de 2 cm de espesor, adhesivo de caucho sintético en disolucion, cubrejuntas y p.p. de solapes. Medida la superficie ejecutada.

| Código | Ud | Descripción | Rendimiento | Precio | Importe |
|---|---|---|---|---|---|
| ATC00100 | h | CUADRILLA ALBAÑILERÍA, FORMADA POR OFICIAL 1ª Y PEÓN ESP. | 0.25 | 38.75 | 9.69 |
| TO00700 | h | OF. 1ª IMPERMEABILIZADOR | 0.1 | 19.85 | 1.99 |
| AGM00800 | m3 | MORTERO DE CEMENTO M5 (1:6) CEM II/A-L 32,5 N + PLAST. | 0.041 | 56.2 | 2.30 |
| XI00100 | kg | ADHESIVO CAUCHO SINTETICO EN DISOLUCIÓN | 0.076 | 4.1 | 0.31 |
| XI00950 | m2 | LÁMINA CAUCHO- VULCANIZADO EPDM 0,75 mm | 1.111 | 5.74 | 6.38 |
| WW00400 | u | PEQUEÑO MATERIAL | 1 | 0.3 | 0.30 |
|  |  | Total |  |  | 20.97 |

**09ISS90181** m2 IMPERMEAB. SUELOS, EPDM CAUCHO VULCANIZADO 1 mm
Precio: 22.09
Impermeabilización de suelos formada por lámina de caucho vulcanizado EPDM de 1 mm de espesor, colocada no adherida, incluso capas de mortero de cemento M5 (1:6) de regularización y protección de 2 cm de espesor, adhesivo de caucho sintético en disolucion, cubrejuntas y p.p. de solapes. Medida la superficie ejecutada.

| Código | Ud | Descripción | Rendimiento | Precio | Importe |
|---|---|---|---|---|---|
| ATC00100 | h | CUADRILLA ALBAÑILERÍA, FORMADA POR OFICIAL 1ª Y PEÓN ESP. | 0.25 | 38.75 | 9.69 |
| TO00700 | h | OF. 1ª IMPERMEABILIZADOR | 0.1 | 19.85 | 1.99 |
| AGM00800 | m3 | MORTERO DE CEMENTO M5 (1:6) CEM II/A-L 32,5 N + PLAST. | 0.041 | 56.2 | 2.30 |
| XI00100 | kg | ADHESIVO CAUCHO SINTETICO EN DISOLUCIÓN | 0.076 | 4.1 | 0.31 |
| XI00951 | m2 | LÁMINA CAUCHO- VULCANIZADO EPDM 1 mm | 1.111 | 6.75 | 7.50 |
| WW00400 | u | PEQUEÑO MATERIAL | 1 | 0.3 | 0.30 |
|  |  | Total |  |  | 22.09 |

**09ISS90182** m2 IMPERMEAB. SUELOS, EPDM CAUCHO VULCANIZADO 1,2 mm
Precio: 22.59
Impermeabilización de suelos formada por lámina de caucho vulcanizado EPDM de 1,2 mm de espesor, colocada no adherida, incluso capas de mortero de cemento M5 (1:6) de regularización y protección de 2 cm de espesor, adhesivo de caucho sintético en disolucion, cubrejuntas y p.p. de solapes. Medida la superficie ejecutada.

| Código | Ud | Descripción | Rendimiento | Precio | Importe |
|---|---|---|---|---|---|
| ATC00100 | h | CUADRILLA ALBAÑILERÍA, FORMADA POR OFICIAL 1ª Y PEÓN ESP. | 0.25 | 38.75 | 9.69 |
| TO00700 | h | OF. 1ª IMPERMEABILIZADOR | 0.1 | 19.85 | 1.99 |
| AGM00800 | m3 | MORTERO DE CEMENTO M5 (1:6) CEM II/A-L 32,5 N + PLAST. | 0.041 | 56.2 | 2.30 |
| XI00100 | kg | ADHESIVO CAUCHO SINTETICO EN DISOLUCIÓN | 0.076 | 4.1 | 0.31 |
| XI00952 | m2 | LÁMINA CAUCHO- VULCANIZADO EPDM 1,2 mm | 1.111 | 7.2 | 8.00 |
| WW00400 | u | PEQUEÑO MATERIAL | 1 | 0.3 | 0.30 |
|  |  | Total |  |  | 22.59 |

**09ISS90183** m2 IMPERMEAB. SUELOS, EPDM CAUCHO VULCANIZADO 1,5 mm
Precio: 24.41
Impermeabilización de suelos formada por lámina de caucho vulcanizado EPDM de 1,5 mm de espesor, colocada no adherida, incluso capas de mortero de cemento M5 (1:6) de regularización y protección de 2 cm de espesor, adhesivo de caucho sintético en disolucion, cubrejuntas y p.p. de solapes. Medida la superficie ejecutada.

| Código | Ud | Descripción | Rendimiento | Precio | Importe |
|---|---|---|---|---|---|
| ATC00100 | h | CUADRILLA ALBAÑILERÍA, FORMADA POR OFICIAL 1ª Y PEÓN ESP. | 0.25 | 38.75 | 9.69 |
| TO00700 | h | OF. 1ª IMPERMEABILIZADOR | 0.1 | 19.85 | 1.99 |
| AGM00800 | m3 | MORTERO DE CEMENTO M5 (1:6) CEM II/A-L 32,5 N + PLAST. | 0.041 | 56.2 | 2.30 |
| XI00100 | kg | ADHESIVO CAUCHO SINTETICO EN DISOLUCIÓN | 0.076 | 4.1 | 0.31 |
| XI00953 | m2 | LÁMINA CAUCHO- VULCANIZADO EPDM 1,5 mm | 1.111 | 8.84 | 9.82 |
| WW00400 | u | PEQUEÑO MATERIAL | 1 | 0.3 | 0.30 |
|  |  | Total |  |  | 24.41 |

**09ISS90184** m2 IMPERMEAB. SUELOS, EPDM CAUCHO VULCANIZADO 2 mm
Precio: 25.81
Impermeabilización de suelos formada por lámina de caucho vulcanizado EPDM de 2 mm de espesor, colocada no adherida, incluso capas de mortero de cemento M5 (1:6) de regularización y protección de 2 cm de espesor, adhesivo de caucho sintético en disolucion, cubrejuntas y p.p. de solapes. Medida la superficie ejecutada.

| Código | Ud | Descripción | Rendimiento | Precio | Importe |
|---|---|---|---|---|---|
| ATC00100 | h | CUADRILLA ALBAÑILERÍA, FORMADA POR OFICIAL 1ª Y PEÓN ESP. | 0.25 | 38.75 | 9.69 |
| TO00700 | h | OF. 1ª IMPERMEABILIZADOR | 0.1 | 19.85 | 1.99 |
| AGM00800 | m3 | MORTERO DE CEMENTO M5 (1:6) CEM II/A-L 32,5 N + PLAST. | 0.041 | 56.2 | 2.30 |
| XI00100 | kg | ADHESIVO CAUCHO SINTETICO EN DISOLUCIÓN | 0.076 | 4.1 | 0.31 |
| XI00954 | m2 | LÁMINA CAUCHO- VULCANIZADO EPDM 2 mm | 1.111 | 10.1 | 11.22 |
| WW00400 | u | PEQUEÑO MATERIAL | 1 | 0.3 | 0.30 |
|  |  | Total |  |  | 25.81 |

###### 09ISW Varios (14/01/2008)

##### 09IW Varios (06/01/2008)

###### 09IWW Varios (06/01/2008)

#### 09R RECUPERACIÓN (06/01/2008)

##### 09RA Acústicos (06/01/2008)

###### 09RAL Limpieza y tratamientos (06/01/2008)

###### 09RAR Refuerzos (06/01/2008)

###### 09RAS Sustituciones y reposiciones (06/01/2008)

###### 09RAW Varios (06/01/2008)

##### 09RI Impermeabilizaciones (06/01/2008)

###### 09RIL Limpieza y tratamientos (06/01/2008)

###### 09RIR Refuerzos (06/01/2008)

###### 09RIS Sustituciones y reposiciones (06/01/2008)

###### 09RIW Varios (06/01/2008)

##### 09RT Térmicos (06/01/2008)

###### 09RTL Limpieza y tratamientos (06/01/2008)

###### 09RTR Refuerzos (06/01/2008)

###### 09RTS Sustituciones y reposiciones (06/01/2008)

###### 09RTW Varios (06/01/2008)

##### 09RW Varios (06/01/2008)

###### 09RWL Limpieza y tratamientos (06/01/2008)

###### 09RWR Refuerzos (06/01/2008)

###### 09RWS Sustituciones y reposiciones (06/01/2008)

###### 09RWW Varios (06/01/2008)

#### 09T TÉRMICOS (06/01/2008)

##### 09TC Canalizaciones (06/01/2008)

###### 09TCC Canalizaciones

**09TCC00001** m CALORIFUGADO COQUILLA POLIETILENO DE ESPUMA
Precio: 1.5
Calorifugado con coquillas aislante de polietileno de espuma colocada en canalización de cobre o acero galvanizado; según CTE y RITE. Medida la longitud ejecutada.

| Código | Ud | Descripción | Rendimiento | Precio | Importe |
|---|---|---|---|---|---|
| TO00300 | h | OF. 1ª COLOCADOR | 0.01 | 19.85 | 0.20 |
| TP00100 | h | PEÓN ESPECIAL | 0.01 | 18.9 | 0.19 |
| XT00900 | m | COQUILLA ESP. ELAST. POLIET. 0,040 W/mºC 28x10 mm DIÁM. x ESP. | 1.01 | 0.8 | 0.81 |
| WW00400 | u | PEQUEÑO MATERIAL | 1 | 0.3 | 0.30 |
|  |  | Total |  |  | 1.5 |

**09TCC00110** m CALORIFUGADO COQUILLA FIBRA VIDRIO 27 mm DIÁM. 30 mm ESP
Precio: 3.56
Calorifugado con coquilla de fibra de vidrio aglomerada con resinas termoendurecibles de diámetro interior 27 mm y 30 mm de espesor, colocada en canalización de cobre o acero galvanizado; según CTE y RITE. Medida la longitud ejecutada.

| Código | Ud | Descripción | Rendimiento | Precio | Importe |
|---|---|---|---|---|---|
| TO00300 | h | OF. 1ª COLOCADOR | 0.01 | 19.85 | 0.20 |
| TP00100 | h | PEÓN ESPECIAL | 0.01 | 18.9 | 0.19 |
| XT03700 | m | COQUILLA FIBRA VIDRIO DIÁM. 27 mm ESPESOR 30 mm | 1.01 | 2.84 | 2.87 |
| WW00400 | u | PEQUEÑO MATERIAL | 1 | 0.3 | 0.30 |
|  |  | Total |  |  | 3.56 |

**09TCC00150** m CALORIFUGADO COQUILLA FIBRA VIDRIO 34 mm DIÁM. 40 mm ESP
Precio: 8.67
Calorifugado con coquilla de fibra de vidrio aglomeradas con resinas termoendurecibles y recubiertas con papel kraff de aluminio reforzado, de 34 mm de diám. y 40 mm de espesor, colocada en canalización de cobre o acero galvanizado; según CTE y RITE. Medida la longitud ejecutada.

| Código | Ud | Descripción | Rendimiento | Precio | Importe |
|---|---|---|---|---|---|
| TO00300 | h | OF. 1ª COLOCADOR | 0.01 | 19.85 | 0.20 |
| TP00100 | h | PEÓN ESPECIAL | 0.01 | 18.9 | 0.19 |
| XT02200 | m | COQUILLA FIB. VIDR. CON PAPEL KRAFF ALUM. DIÁM. 34 mm ESP. 40 mm | 1.01 | 7.9 | 7.98 |
| WW00400 | u | PEQUEÑO MATERIAL | 1 | 0.3 | 0.30 |
|  |  | Total |  |  | 8.67 |

**09TCC90001** m COQUILLA ESPESOR 19x18 TEMP. 150º C
Precio: 3.63
Aislamiento térmico para tuberías de cobre con coquilla flexible de espuma elastomérica, resistente hasta 150 'C. Diámetro interior 18 mm y 19 mm de espesor, incluso colocación con adhesivo en uniones y medios auxiliares. Ejecutada según CTE y RITE. Medida la longitud ejecutada.

| Código | Ud | Descripción | Rendimiento | Precio | Importe |
|---|---|---|---|---|---|
| TP00100 | h | PEÓN ESPECIAL | 0.1 | 18.9 | 1.89 |
| XT80500 | m | COQUILLA ESPESOR 19x18 TEMP. 150º C | 1.01 | 1.17 | 1.18 |
| WW00300 | u | MATERIAL COMPLEMENTARIO O PZAS. ESPECIALES | 1.01 | 0.55 | 0.56 |
|  |  | Total |  |  | 3.63 |

**09TCC90002** m COQUILLA ESPESOR 19x35 TEMP. 150º C
Precio: 4.44
Aislamiento térmico para tuberías de cobre con coquilla flexible de espuma elastomérica, resistente hasta 150 'C. Diámetro interior 35 mm y 19 mm de espesor, incluso colocación con adhesivo en uniones y medios auxiliares. Ejecutada según CTE y RITE. Medida la longitud ejecutada.

| Código | Ud | Descripción | Rendimiento | Precio | Importe |
|---|---|---|---|---|---|
| TP00100 | h | PEÓN ESPECIAL | 0.1 | 18.9 | 1.89 |
| XT80510 | m | COQUILLA ESPESOR 19x35 TEMP. 150º C | 1.01 | 1.97 | 1.99 |
| WW00300 | u | MATERIAL COMPLEMENTARIO O PZAS. ESPECIALES | 1.01 | 0.55 | 0.56 |
|  |  | Total |  |  | 4.44 |

**09TCC90003** m COQUILLA ESPESOR 19x60 TEMP. 150º C
Precio: 5.54
Aislamiento térmico para tuberías de cobre con coquilla flexible de espuma elastomérica, resistente hasta 150 'C. Diámetro interior 60 mm y 19 mm de espesor, incluso colocación con adhesivo en uniones y medios auxiliares. Ejecutada según CTE y RITE. Medida la longitud ejecutada.

| Código | Ud | Descripción | Rendimiento | Precio | Importe |
|---|---|---|---|---|---|
| TP00100 | h | PEÓN ESPECIAL | 0.1 | 18.9 | 1.89 |
| XT80520 | m | COQUILLA ESPESOR 19x60 TEMP. 150º C | 1.01 | 3.07 | 3.10 |
| WW00300 | u | MATERIAL COMPLEMENTARIO O PZAS. ESPECIALES | 1 | 0.55 | 0.55 |
|  |  | Total |  |  | 5.54 |

**09TCC90010** m COQUILLA ESPESOR 19x18 TEMP. 150º C. REVEST. ALUMINIO
Precio: 7.06
Aislamiento térmico para tuberías de cobre con coquilla flexible de espuma elastomérica, resistente hasta 150 'C. Diámetro interior 18 mm y 19 mm de espesor, revestida con camisa de aluminio plastificado resistente a los rayos UVA; incluso colocación con adhesivo en uniones y medios auxiliares. Ejecutada según CTE y RITE. Medida la longitud ejecutada.

| Código | Ud | Descripción | Rendimiento | Precio | Importe |
|---|---|---|---|---|---|
| TP00100 | h | PEÓN ESPECIAL | 0.1 | 18.9 | 1.89 |
| XT80550 | m | COQUILLA ESPESOR 19x18 TEMP. 150º C. REVEST. ALUMINIO | 1.01 | 4.57 | 4.62 |
| WW00300 | u | MATERIAL COMPLEMENTARIO O PZAS. ESPECIALES | 1 | 0.55 | 0.55 |
|  |  | Total |  |  | 7.06 |

**09TCC90011** m COQUILLA ESPESOR 19x35 TEMP. 150º C. REVEST. ALUMINIO
Precio: 8.04
Aislamiento térmico para tuberías de cobre con coquilla flexible de espuma elastomérica, resistente hasta 150 'C. Diámetro interior 35 mm y 19 mm de espesor, revestida con camisa de aluminio plastificado resistente a los rayos UVA; incluso colocación con adhesivo en uniones y medios auxiliares. Ejecutada según CTE y RITE. Medida la longitud ejecutada.

| Código | Ud | Descripción | Rendimiento | Precio | Importe |
|---|---|---|---|---|---|
| TP00100 | h | PEÓN ESPECIAL | 0.1 | 18.9 | 1.89 |
| XT80560 | m | COQUILLA ESPESOR 19x35 TEMP. 150º C. REVEST. ALUMINIO | 1.01 | 5.49 | 5.54 |
| WW00300 | u | MATERIAL COMPLEMENTARIO O PZAS. ESPECIALES | 1.1 | 0.55 | 0.61 |
|  |  | Total |  |  | 8.04 |

**09TCC90012** m COQUILLA ESPESOR 19x60 TEMP. 150º C. REVEST. ALUMINIO
Precio: 9.24
Aislamiento térmico para tuberías de cobre con coquilla flexible de espuma elastomérica, resistente hasta 150 'C. Diámetro interior 60 mm y 19 mm de espesor, revestida con camisa de aluminio plastificado resistente a los rayos UVA; incluso colocación con adhesivo en uniones y medios auxiliares. Ejecutada según CTE y RITE. Medida la longitud ejecutda.

| Código | Ud | Descripción | Rendimiento | Precio | Importe |
|---|---|---|---|---|---|
| TP00100 | h | PEÓN ESPECIAL | 0.1 | 18.9 | 1.89 |
| XT80570 | m | COQUILLA ESPESOR 19x60 TEMP. 150º C. REVEST. ALUMINIO | 1.01 | 6.67 | 6.74 |
| WW00300 | u | MATERIAL COMPLEMENTARIO O PZAS. ESPECIALES | 1.1 | 0.55 | 0.61 |
|  |  | Total |  |  | 9.24 |

###### 09TCW Varios (06/01/2008)

##### 09TP Paredes (06/01/2008)

###### 09TPP Paredes

**09TPP00010** m2 AISLAMIENTO PAREDES PLANCHAS RIGIDAS POLIEST. 20 mm
Precio: 5.04
Aislamiento de paredes con planchas rígidas de poliestireno expandido de 20 mm de espesor y 12 kg/m3 de densidad colocado sobre superficies planas, incluso aplicación de lechada de cemento corte y colocación; según CTE . Medida la superficie ejecutada.

| Código | Ud | Descripción | Rendimiento | Precio | Importe |
|---|---|---|---|---|---|
| TO00300 | h | OF. 1ª COLOCADOR | 0.03 | 19.85 | 0.60 |
| TP00100 | h | PEÓN ESPECIAL | 0.03 | 18.9 | 0.57 |
| XT14000 | m3 | POLIESTIRENO PLANCHAS RIGIDAS, DENS. 12 kg/m3 | 0.02 | 178.6 | 3.57 |
| WW00400 | u | PEQUEÑO MATERIAL | 1 | 0.3 | 0.30 |
|  |  | Total |  |  | 5.04 |

**09TPP00011** m2 AISLAMIENTO PAREDES PLANCHAS RIGIDAS POLIEST. 30 mm
Precio: 7.14
Aislamiento de paredes con planchas rígidas de poliestireno expandido de 30 mm de espesor y 15 kg/m3 de densidad colocado sobre superficies planas, incluso aplicación de lechada de cemento corte y colocación; según CTE . Medida la superficie ejecutada.

| Código | Ud | Descripción | Rendimiento | Precio | Importe |
|---|---|---|---|---|---|
| TO00300 | h | OF. 1ª COLOCADOR | 0.035 | 19.85 | 0.69 |
| TP00100 | h | PEÓN ESPECIAL | 0.035 | 18.9 | 0.66 |
| XT15000 | m3 | POLIESTIRENO PLANCHAS RIGIDAS, DENS. 15 kg/m3 | 0.03 | 183.12 | 5.49 |
| WW00400 | u | PEQUEÑO MATERIAL | 1 | 0.3 | 0.30 |
|  |  | Total |  |  | 7.14 |

**09TPP00012** m2 AISLAMIENTO PAREDES PLANCHAS RIGIDAS POLIEST. 35 mm
Precio: 8.36
Aislamiento de paredes con planchas rígidas de poliestireno expandido de 35 mm de espesor y 15 kg/m3 de densidad colocado sobre superficies planas, incluso aplicación de lechada de cemento corte y colocación; según CTE . Medida la superficie ejecutada.

| Código | Ud | Descripción | Rendimiento | Precio | Importe |
|---|---|---|---|---|---|
| TO00300 | h | OF. 1ª COLOCADOR | 0.045 | 19.85 | 0.89 |
| TP00100 | h | PEÓN ESPECIAL | 0.04 | 18.9 | 0.76 |
| XT15000 | m3 | POLIESTIRENO PLANCHAS RIGIDAS, DENS. 15 kg/m3 | 0.035 | 183.12 | 6.41 |
| WW00400 | u | PEQUEÑO MATERIAL | 1 | 0.3 | 0.30 |
|  |  | Total |  |  | 8.36 |

**09TPP00013** m2 AISLAMIENTO PAREDES PLANCHAS RIGIDAS POLIEST. 40 mm
Precio: 9.37
Aislamiento de paredes con planchas rígidas de poliestireno expandido de 40 mm de espesor y 15 kg/m3 de densidad colocado sobre superficies planas, incluso aplicación de lechada de cemento corte y colocación; según CTE . Medida la superficie ejecutada.

| Código | Ud | Descripción | Rendimiento | Precio | Importe |
|---|---|---|---|---|---|
| TO00300 | h | OF. 1ª COLOCADOR | 0.05 | 19.85 | 0.99 |
| TP00100 | h | PEÓN ESPECIAL | 0.04 | 18.9 | 0.76 |
| XT15000 | m3 | POLIESTIRENO PLANCHAS RIGIDAS, DENS. 15 kg/m3 | 0.04 | 183.12 | 7.32 |
| WW00400 | u | PEQUEÑO MATERIAL | 1 | 0.3 | 0.30 |
|  |  | Total |  |  | 9.37 |

**09TPP00014** m2 AISLAMIENTO PAREDES PLANCHAS RIGIDAS POLIEST. 60 mm
Precio: 13.43
Aislamiento de paredes con planchas rígidas de poliestireno expandido de 60 mm de espesor y 15 a 18 kg/m3 de densidad colocado sobre superficies planas, incluso aplicación de lechada de cemento corte y colocación; según CTE . Medida la superficie ejecutada.

| Código | Ud | Descripción | Rendimiento | Precio | Importe |
|---|---|---|---|---|---|
| TO00300 | h | OF. 1ª COLOCADOR | 0.06 | 19.85 | 1.19 |
| TP00100 | h | PEÓN ESPECIAL | 0.05 | 18.9 | 0.95 |
| XT15000 | m3 | POLIESTIRENO PLANCHAS RIGIDAS, DENS. 15 kg/m3 | 0.06 | 183.12 | 10.99 |
| WW00400 | u | PEQUEÑO MATERIAL | 1 | 0.3 | 0.30 |
|  |  | Total |  |  | 13.43 |

**09TPP00020** m2 AISLAMIENTO PAREDES PLANCHAS RIGIDAS POLIEST. 40 mm
Precio: 9.53
Aislamiento de paredes con planchas rígidas de poliestireno expandido de 40 mm de espesor y 12 kg/m3 de densidad colocado sobre superficies planas, incluso aplicación de lechada de cemento corte y colocación; según CTE . Medida la superficie ejecutada.

| Código | Ud | Descripción | Rendimiento | Precio | Importe |
|---|---|---|---|---|---|
| TO00300 | h | OF. 1ª COLOCADOR | 0.05 | 19.85 | 0.99 |
| TP00100 | h | PEÓN ESPECIAL | 0.05 | 18.9 | 0.95 |
| XT14000 | m3 | POLIESTIRENO PLANCHAS RIGIDAS, DENS. 12 kg/m3 | 0.04 | 178.6 | 7.14 |
| WW00400 | u | PEQUEÑO MATERIAL | 1.5 | 0.3 | 0.45 |
|  |  | Total |  |  | 9.53 |

**09TPP00030** m2 AISLAMIENTO PAREDES POLIURETANO PROYECTADO 20 mm
Precio: 3.61
Aislamiento formado por capa de poliuretano proyectado de 20 mm de espesor medio y densidad 30 kg/m3, incluso p.p. de preparación del paramento y limpieza; según CTE . Medida la superficie ejecutada.

| Código | Ud | Descripción | Rendimiento | Precio | Importe |
|---|---|---|---|---|---|
| TO00300 | h | OF. 1ª COLOCADOR | 0.04 | 19.85 | 0.79 |
| TP00100 | h | PEÓN ESPECIAL | 0.04 | 18.9 | 0.76 |
| XT14200 | m3 | POLIURETANO DENSIDAD 30 kg/m3 | 0.02 | 97.5 | 1.95 |
| MC00200 | h | COMPRESOR PARA PROYECTAR | 0.04 | 2.67 | 0.11 |
|  |  | Total |  |  | 3.61 |

**09TPP00033** m2 AISLAMIENTO PAREDES POLIURETANO PROYECTADO 30 mm
Precio: 5.89
Aislamiento formado por capa de poliuretano proyectado de 30 mm de espesor medio y densidad 35 kg/m3, incluso p.p. de preparación del paramento y limpieza; según CTE . Medida la superficie ejecutada.

| Código | Ud | Descripción | Rendimiento | Precio | Importe |
|---|---|---|---|---|---|
| TO00300 | h | OF. 1ª COLOCADOR | 0.06 | 19.85 | 1.19 |
| TP00100 | h | PEÓN ESPECIAL | 0.06 | 18.9 | 1.13 |
| XT14300 | m3 | POLIURETANO DENSIDAD 35 kg/m3 | 0.03 | 113.75 | 3.41 |
| MC00200 | h | COMPRESOR PARA PROYECTAR | 0.06 | 2.67 | 0.16 |
|  |  | Total |  |  | 5.89 |

**09TPP00105** m2 AISLAMIENTO PAREDES PANEL SEMIRRÍG. FIBRA VIDRIO 30 mm
Precio: 3.29
Aislamiento de paredes con panel semirrígido de fibra de vidrio, aglomeradas con resinas termoendurecibles de 30 mm de espesor y 22 kg/m3 de densidad, colocado sobre superficies planas, incluso corte y colocación; según CTE . Medida la superficie ejecutada.

| Código | Ud | Descripción | Rendimiento | Precio | Importe |
|---|---|---|---|---|---|
| TO00300 | h | OF. 1ª COLOCADOR | 0.02 | 19.85 | 0.40 |
| TP00100 | h | PEÓN ESPECIAL | 0.02 | 18.9 | 0.38 |
| XT12700 | m2 | PANEL SEMIRRÍGIDO FIBRA VIDRIO 30 mm DENSIDAD 22 kg/m3 | 1.01 | 2.19 | 2.21 |
| WW00400 | u | PEQUEÑO MATERIAL | 1 | 0.3 | 0.30 |
|  |  | Total |  |  | 3.29 |

**09TPP00110** m2 AISLAMIENTO PAREDES PANEL SEMIRRÍG. FIBRA VIDRIO 50 mm
Precio: 3.73
Aislamiento de paredes con panel semirrígido de fibras de vidrio, aglomeradas con resinas termoendurecibles de 50 mm de espesor y 15 kg/m3 de densidad, colocado sobre superficies planas, incluso corte y colocación; según CTE . Medida la superficie ejecutada.

| Código | Ud | Descripción | Rendimiento | Precio | Importe |
|---|---|---|---|---|---|
| TO00300 | h | OF. 1ª COLOCADOR | 0.025 | 19.85 | 0.50 |
| TP00100 | h | PEÓN ESPECIAL | 0.025 | 18.9 | 0.47 |
| XT13000 | m2 | PANEL SEMIRRÍGIDO FIBRA VIDRIO 50 mm DENSIDAD 15 kg/m3 | 1.01 | 2.44 | 2.46 |
| WW00400 | u | PEQUEÑO MATERIAL | 1 | 0.3 | 0.30 |
|  |  | Total |  |  | 3.73 |

**09TPP00111** m2 AISLAMIENTO PAREDES PANEL SEMIRRÍG. FIBRA VIDR. 60 mm + P. KRAFF
Precio: 7.98
Aislamiento de paredes con panel semirrígido de fibras de vidrio, aglomeradas con resinas termoendurecibles, recubierto por una de sus caras con un papel kraff, con polietileno, de 60 mm de espesor y 15 kg/m3 de densidad, colocado sobre superficie planas, incluso p.p. de cinta adhesiva de unión, corte y colocación; según CTE . Medida la superficie ejecutada.

| Código | Ud | Descripción | Rendimiento | Precio | Importe |
|---|---|---|---|---|---|
| TO00300 | h | OF. 1ª COLOCADOR | 0.05 | 19.85 | 0.99 |
| TP00100 | h | PEÓN ESPECIAL | 0.05 | 18.9 | 0.95 |
| XT12500 | m2 | PANEL SEMIRRÍGIDO FIB. VIDR. RECUBIERTO 60 mm DENS. 15 kg/m3 | 1.01 | 5.68 | 5.74 |
| WW00400 | u | PEQUEÑO MATERIAL | 1 | 0.3 | 0.30 |
|  |  | Total |  |  | 7.98 |

**09TPP00112** m2 AISLAMIENTO PAREDES FIELTRO DESNUDO SEMIRRIG. FIBRA VIDRIO 25 mm
Precio: 7.83
Aislamiento de paredes con fieltro desnudo semirrígido de fibras de vidrio, aglomeradas con resinas termoendurecibles de 25 mm de espesor y 22 kg/m3 de densidad, colocado sobre superficies planas, incluso corte y colocación; según CTE . Medida la superficie ejecutada.

| Código | Ud | Descripción | Rendimiento | Precio | Importe |
|---|---|---|---|---|---|
| TO00300 | h | OF. 1ª COLOCADOR | 0.045 | 19.85 | 0.89 |
| TP00100 | h | PEÓN ESPECIAL | 0.045 | 18.9 | 0.85 |
| XT09900 | m2 | FIELTRO DESNUDO SEMIRRÍGIDO FIB. VIDR. 25 mm DENS. 22 kg/m3 | 1.01 | 5.73 | 5.79 |
| WW00400 | u | PEQUEÑO MATERIAL | 1 | 0.3 | 0.30 |
|  |  | Total |  |  | 7.83 |

**09TPP00120** m2 AISLAMIENTO PAREDES PANEL RÍGIDO FIBRA VIDRIO 30 mm
Precio: 4.91
Aislamiento de paredes con panel rígido de fibras de vidrio aglomeradas con resinas termoendurecibles de 30 mm de espesor y 38 kg/m3 de densidad, colocado sobre superficie planas, incluso p.p. de corte y colocación; según CTE . Medida la superficie ejecutada.

| Código | Ud | Descripción | Rendimiento | Precio | Importe |
|---|---|---|---|---|---|
| TO00300 | h | OF. 1ª COLOCADOR | 0.02 | 19.85 | 0.40 |
| TP00100 | h | PEÓN ESPECIAL | 0.02 | 18.9 | 0.38 |
| XT11900 | m2 | PANEL RÍGIDO FIBRA VIDRIO 30 mm DENSIDAD 38 kg/m3 | 1.01 | 3.79 | 3.83 |
| WW00400 | u | PEQUEÑO MATERIAL | 1 | 0.3 | 0.30 |
|  |  | Total |  |  | 4.91 |

**09TPP00160** m2 AISLAMIENTO PAREDES PANEL LANA MINERAL 40 mm
Precio: 10.72
Aislamiento de paredes con manta de lana mineral de 40 mm de espesor, colocada sobre superficies planas, incluso p.p. de elementos de fijación, corte y colocación; según CTE . Medida la superficie ejecutada.

| Código | Ud | Descripción | Rendimiento | Precio | Importe |
|---|---|---|---|---|---|
| TP00100 | h | PEÓN ESPECIAL | 0.3 | 18.9 | 5.67 |
| XT11200 | m2 | PANEL LANA MINERAL 40 mm | 1.01 | 4.7 | 4.75 |
| WW00400 | u | PEQUEÑO MATERIAL | 1 | 0.3 | 0.30 |
|  |  | Total |  |  | 10.72 |

**09TPP00200** m2 AISLAMIENTO PAREDES ARIDO PERLITA 10 cm
Precio: 60.68
Aislamiento de paredes, formado por relleno con árido ligero de perlita de 10 cm de espesor medio, incluso compactación y limpieza; según CTE . Medida la superficie ejecutada.

| Código | Ud | Descripción | Rendimiento | Precio | Importe |
|---|---|---|---|---|---|
| TP00100 | h | PEÓN ESPECIAL | 0.2 | 18.9 | 3.78 |
| XT00100 | m3 | PERLITA EN SACOS B-10 | 0.111 | 512.6 | 56.90 |
|  |  | Total |  |  | 60.68 |

**09TPP90015** m2 AISLAMIENTO PAREDES PLANCHAS RIGIDAS POLIEST. 70 mm
Precio: 16.06
Aislamiento de paredes con planchas rígidas de poliestireno expandido de 70 mm de espesor y 15 kg/m3 de densidad colocado sobre superficies planas, incluso aplicación de lechada de cemento corte y colocación; según CTE . Medida la superficie ejecutada.

| Código | Ud | Descripción | Rendimiento | Precio | Importe |
|---|---|---|---|---|---|
| TO00300 | h | OF. 1ª COLOCADOR | 0.1 | 19.85 | 1.99 |
| TP00100 | h | PEÓN ESPECIAL | 0.05 | 18.9 | 0.95 |
| XT15000 | m3 | POLIESTIRENO PLANCHAS RIGIDAS, DENS. 15 kg/m3 | 0.07 | 183.12 | 12.82 |
| WW00400 | u | PEQUEÑO MATERIAL | 1 | 0.3 | 0.30 |
|  |  | Total |  |  | 16.06 |

**09TPP90020** m2 AISLAMIENTO PAREDES PLANCHAS POLIEST. ELASTIFICADO 10 mm
Precio: 3.46
Aislamiento de paredes con planchas rígidas de poliestireno expandido elastificado de 10 mm de espesor, colocado sobre superficies planas, incluso aplicación de lechada de cemento corte y colocación; según CTE . Medida la superficie ejecutada.

| Código | Ud | Descripción | Rendimiento | Precio | Importe |
|---|---|---|---|---|---|
| TO00300 | h | OF. 1ª COLOCADOR | 0.065 | 19.85 | 1.29 |
| TP00100 | h | PEÓN ESPECIAL | 0.035 | 18.9 | 0.66 |
| XT15100 | m2 | POLIESTIRENO EXPANDIDO ELASTIFICADO 10MM | 1.05 | 1.15 | 1.21 |
| WW00400 | u | PEQUEÑO MATERIAL | 1 | 0.3 | 0.30 |
|  |  | Total |  |  | 3.46 |

**09TPP90021** m2 AISLAMIENTO PAREDES PLANCHAS POLIEST. ELASTIFICADO 20 mm
Precio: 4.2
Aislamiento de paredes con planchas rígidas de poliestireno expandido elastificado de 20 mm de espesor, colocado sobre superficies planas, incluso aplicación de lechada de cemento corte y colocación; según CTE . Medida la superficie ejecutada.

| Código | Ud | Descripción | Rendimiento | Precio | Importe |
|---|---|---|---|---|---|
| TO00300 | h | OF. 1ª COLOCADOR | 0.065 | 19.85 | 1.29 |
| TP00100 | h | PEÓN ESPECIAL | 0.035 | 18.9 | 0.66 |
| XT15101 | m2 | POLIESTIRENO EXPANDIDO ELASTIFICADO 20MM | 1.05 | 1.86 | 1.95 |
| WW00400 | u | PEQUEÑO MATERIAL | 1 | 0.3 | 0.30 |
|  |  | Total |  |  | 4.2 |

**09TPP90022** m2 AISLAMIENTO PAREDES PLANCHAS POLIEST. ELASTIFICADO 30 mm
Precio: 5.64
Aislamiento de paredes con planchas rígidas de poliestireno expandido elastificado de 30 mm de espesor, colocado sobre superficies planas, incluso aplicación de lechada de cemento corte y colocación; según CTE . Medida la superficie ejecutada.

| Código | Ud | Descripción | Rendimiento | Precio | Importe |
|---|---|---|---|---|---|
| TO00300 | h | OF. 1ª COLOCADOR | 0.09 | 19.85 | 1.79 |
| TP00100 | h | PEÓN ESPECIAL | 0.045 | 18.9 | 0.85 |
| XT15102 | m2 | POLIESTIRENO EXPANDIDO ELASTIFICADO 30MM | 1.05 | 2.57 | 2.70 |
| WW00400 | u | PEQUEÑO MATERIAL | 1 | 0.3 | 0.30 |
|  |  | Total |  |  | 5.64 |

**09TPP90034** m2 AISLAMIENTO PAREDES POLIURETANO PROYECTADO 35 mm
Precio: 6.88
Aislamiento formado por capa de poliuretano proyectado de 35 mm de espesor medio y densidad 35 kg/m3, incluso p.p. de preparación del paramento y limpieza; según CTE . Medida la superficie ejecutada.

| Código | Ud | Descripción | Rendimiento | Precio | Importe |
|---|---|---|---|---|---|
| TO00300 | h | OF. 1ª COLOCADOR | 0.07 | 19.85 | 1.39 |
| TP00100 | h | PEÓN ESPECIAL | 0.07 | 18.9 | 1.32 |
| XT14300 | m3 | POLIURETANO DENSIDAD 35 kg/m3 | 0.035 | 113.75 | 3.98 |
| MC00200 | h | COMPRESOR PARA PROYECTAR | 0.07 | 2.67 | 0.19 |
|  |  | Total |  |  | 6.88 |

**09TPP90035** m2 AISLAMIENTO PAREDES POLIURETANO PROYECTADO 40 mm
Precio: 7.86
Aislamiento formado por capa de poliuretano proyectado de 40 mm de espesor medio y densidad 35 kg/m3, incluso p.p. de preparación del paramento y limpieza; según CTE . Medida la superficie ejecutada.

| Código | Ud | Descripción | Rendimiento | Precio | Importe |
|---|---|---|---|---|---|
| TO00300 | h | OF. 1ª COLOCADOR | 0.08 | 19.85 | 1.59 |
| TP00100 | h | PEÓN ESPECIAL | 0.08 | 18.9 | 1.51 |
| XT14300 | m3 | POLIURETANO DENSIDAD 35 kg/m3 | 0.04 | 113.75 | 4.55 |
| MC00200 | h | COMPRESOR PARA PROYECTAR | 0.08 | 2.67 | 0.21 |
|  |  | Total |  |  | 7.86 |

**09TPP90036** m2 AISLAMIENTO PAREDES POLIURETANO PROYECTADO 50 mm
Precio: 9.22
Aislamiento formado por capa de poliuretano proyectado de 50 mm de espesor medio y densidad 35 kg/m3, incluso p.p. de preparación del paramento y limpieza; según CTE . Medida la superficie ejecutada.

| Código | Ud | Descripción | Rendimiento | Precio | Importe |
|---|---|---|---|---|---|
| TO00300 | h | OF. 1ª COLOCADOR | 0.085 | 19.85 | 1.69 |
| TP00100 | h | PEÓN ESPECIAL | 0.085 | 18.9 | 1.61 |
| XT14300 | m3 | POLIURETANO DENSIDAD 35 kg/m3 | 0.05 | 113.75 | 5.69 |
| MC00200 | h | COMPRESOR PARA PROYECTAR | 0.085 | 2.67 | 0.23 |
|  |  | Total |  |  | 9.22 |

**09TPP90037** m2 AISLAMIENTO PAREDES POLIURETANO PROYECTADO 60 mm
Precio: 10.56
Aislamiento formado por capa de poliuretano proyectado de 60 mm de espesor medio y densidad 35 kg/m3, incluso p.p. de preparación del paramento y limpieza; según CTE . Medida la superficie ejecutada.

| Código | Ud | Descripción | Rendimiento | Precio | Importe |
|---|---|---|---|---|---|
| TO00300 | h | OF. 1ª COLOCADOR | 0.09 | 19.85 | 1.79 |
| TP00100 | h | PEÓN ESPECIAL | 0.09 | 18.9 | 1.70 |
| XT14300 | m3 | POLIURETANO DENSIDAD 35 kg/m3 | 0.06 | 113.75 | 6.83 |
| MC00200 | h | COMPRESOR PARA PROYECTAR | 0.09 | 2.67 | 0.24 |
|  |  | Total |  |  | 10.56 |

**09TPP90170** m2 AISLAMIENTO PAREDES LANA MINERAL PROYECTADO 30 mm
Precio: 4.96
Aislamiento de paredes con proyectado de lana mineral de 30 mm de espesor, sobre superficies planas, incluso p.p. de preparación del paramento y limpieza; según CTE . Medida la superficie ejecutada.

| Código | Ud | Descripción | Rendimiento | Precio | Importe |
|---|---|---|---|---|---|
| TO00300 | h | OF. 1ª COLOCADOR | 0.06 | 19.85 | 1.19 |
| XT11201 | m3 | PROYECTADO LANA MINERAL | 0.03 | 120.21 | 3.61 |
| MC00200 | h | COMPRESOR PARA PROYECTAR | 0.06 | 2.67 | 0.16 |
|  |  | Total |  |  | 4.96 |

**09TPP90171** m2 AISLAMIENTO PAREDES LANA MINERAL PROYECTADO 35 mm
Precio: 6.37
Aislamiento de paredes con proyectado de lana mineral de 35 mm de espesor, sobre superficies planas, incluso p.p. de preparación del paramento y limpieza; según CTE . Medida la superficie ejecutada.

| Código | Ud | Descripción | Rendimiento | Precio | Importe |
|---|---|---|---|---|---|
| TO00300 | h | OF. 1ª COLOCADOR | 0.07 | 19.85 | 1.39 |
| XT11201 | m3 | PROYECTADO LANA MINERAL | 0.04 | 120.21 | 4.81 |
| MC00200 | h | COMPRESOR PARA PROYECTAR | 0.065 | 2.67 | 0.17 |
|  |  | Total |  |  | 6.37 |

**09TPP90172** m2 AISLAMIENTO PAREDES LANA MINERAL PROYECTADO 40 mm
Precio: 7.09
Aislamiento de paredes con proyectado de lana mineral de 40 mm de espesor, sobre superficies planas, incluso p.p. de preparación del paramento y limpieza; según CTE . Medida la superficie ejecutada.

| Código | Ud | Descripción | Rendimiento | Precio | Importe |
|---|---|---|---|---|---|
| TO00300 | h | OF. 1ª COLOCADOR | 0.075 | 19.85 | 1.49 |
| XT11201 | m3 | PROYECTADO LANA MINERAL | 0.045 | 120.21 | 5.41 |
| MC00200 | h | COMPRESOR PARA PROYECTAR | 0.07 | 2.67 | 0.19 |
|  |  | Total |  |  | 7.09 |

**09TPP90220** m2 AISLAMIENTO PAREDES PANEL SEMIRRÍG. LANA MINERAL 30 mm
Precio: 3.82
Aislamiento de paredes con panel semirrígido delana mineral, de 30 mm de espesor y 30 kg/m3 de densidad, colocado sobre superficies planas, incluso corte y colocación; según CTE . Medida la superficie ejecutada.

| Código | Ud | Descripción | Rendimiento | Precio | Importe |
|---|---|---|---|---|---|
| TO00300 | h | OF. 1ª COLOCADOR | 0.02 | 19.85 | 0.40 |
| TP00100 | h | PEÓN ESPECIAL | 0.04 | 18.9 | 0.76 |
| XT12720 | m2 | PANEL SEMIRRÍGIDO LANA MINERAL 30 mm DENSIDAD 30 kg/m3 | 1.01 | 2.34 | 2.36 |
| WW00400 | u | PEQUEÑO MATERIAL | 1 | 0.3 | 0.30 |
|  |  | Total |  |  | 3.82 |

**09TPP90221** m2 AISLAMIENTO PAREDES PANEL SEMIRRÍG. LANA MINERAL 40 mm
Precio: 5.48
Aislamiento de paredes con panel semirrígido delana mineral, de 40 mm de espesor y 30 kg/m3 de densidad, colocado sobre superficies planas, incluso corte y colocación; según CTE . Medida la superficie ejecutada.

| Código | Ud | Descripción | Rendimiento | Precio | Importe |
|---|---|---|---|---|---|
| TO00300 | h | OF. 1ª COLOCADOR | 0.022 | 19.85 | 0.44 |
| TP00100 | h | PEÓN ESPECIAL | 0.045 | 18.9 | 0.85 |
| XT12721 | m2 | PANEL SEMIRRÍGIDO LANA MINERAL 40 mm DENSIDAD 30 kg/m3 | 1.01 | 3.85 | 3.89 |
| WW00400 | u | PEQUEÑO MATERIAL | 1 | 0.3 | 0.30 |
|  |  | Total |  |  | 5.48 |

**09TPP90222** m2 AISLAMIENTO PAREDES PANEL SEMIRRÍG. LANA MINERAL 50 mm
Precio: 5.97
Aislamiento de paredes con panel semirrígido delana mineral, de 50 mm de espesor y 30 kg/m3 de densidad, colocado sobre superficies planas, incluso corte y colocación; según CTE . Medida la superficie ejecutada.

| Código | Ud | Descripción | Rendimiento | Precio | Importe |
|---|---|---|---|---|---|
| TO00300 | h | OF. 1ª COLOCADOR | 0.022 | 19.85 | 0.44 |
| TP00100 | h | PEÓN ESPECIAL | 0.045 | 18.9 | 0.85 |
| XT12722 | m2 | PANEL SEMIRRÍGIDO LANA MINERAL 50 mm DENSIDAD 30 kg/m3 | 1.01 | 4.34 | 4.38 |
| WW00400 | u | PEQUEÑO MATERIAL | 1 | 0.3 | 0.30 |
|  |  | Total |  |  | 5.97 |

**09TPP90223** m2 AISLAMIENTO PAREDES PANEL SEMIRRÍG. LANA MINERAL 60 mm
Precio: 6.64
Aislamiento de paredes con panel semirrígido delana mineral, de 60 mm de espesor y 30 kg/m3 de densidad, colocado sobre superficies planas, incluso corte y colocación; según CTE . Medida la superficie ejecutada.

| Código | Ud | Descripción | Rendimiento | Precio | Importe |
|---|---|---|---|---|---|
| TO00300 | h | OF. 1ª COLOCADOR | 0.026 | 19.85 | 0.52 |
| TP00100 | h | PEÓN ESPECIAL | 0.05 | 18.9 | 0.95 |
| XT12723 | m2 | PANEL SEMIRRÍGIDO LANA MINERAL 60 mm DENSIDAD 30 kg/m3 | 1.01 | 4.82 | 4.87 |
| WW00400 | u | PEQUEÑO MATERIAL | 1 | 0.3 | 0.30 |
|  |  | Total |  |  | 6.64 |

**09TPP90224** m2 AISLAMIENTO PAREDES PANEL SEMIRRÍG. LANA MINERAL 80 mm
Precio: 7.25
Aislamiento de paredes con panel semirrígido delana mineral, de 80 mm de espesor y 30 kg/m3 de densidad, colocado sobre superficies planas, incluso corte y colocación; según CTE . Medida la superficie ejecutada.

| Código | Ud | Descripción | Rendimiento | Precio | Importe |
|---|---|---|---|---|---|
| TO00300 | h | OF. 1ª COLOCADOR | 0.03 | 19.85 | 0.60 |
| TP00100 | h | PEÓN ESPECIAL | 0.053 | 18.9 | 1.00 |
| XT12724 | m2 | PANEL SEMIRRÍGIDO LANA MINERAL 80 mm DENSIDAD 30 kg/m3 | 1.01 | 5.3 | 5.35 |
| WW00400 | u | PEQUEÑO MATERIAL | 1 | 0.3 | 0.30 |
|  |  | Total |  |  | 7.25 |

**09TPP90230** m2 AISL. PAREDES PANEL SEMIRRÍG. LANA MINERAL + P. KRAFF 30 mm
Precio: 4.37
Aislamiento de paredes con panel semirrígido de lana mineral y revestimiento de papel kraff, de 30 mm de espesor y 30 kg/m3 de densidad, colocado sobre superficies planas, incluso corte y colocación; según CTE . Medida la superficie ejecutada.

| Código | Ud | Descripción | Rendimiento | Precio | Importe |
|---|---|---|---|---|---|
| TO00300 | h | OF. 1ª COLOCADOR | 0.02 | 19.85 | 0.40 |
| TP00100 | h | PEÓN ESPECIAL | 0.04 | 18.9 | 0.76 |
| XT12730 | m2 | PANEL SEMIRRÍGIDO LANA MINERAL + P. KRAFF 30 mm D 30 kg/m3 | 1.01 | 2.88 | 2.91 |
| WW00400 | u | PEQUEÑO MATERIAL | 1 | 0.3 | 0.30 |
|  |  | Total |  |  | 4.37 |

**09TPP90231** m2 AISL. PAREDES PANEL SEMIRRÍG. LANA MINERAL + P. KRAFF 40 mm
Precio: 5.89
Aislamiento de paredes con panel semirrígido de lana mineral y revestimiento de papel kraff, de 40 mm de espesor y 30 kg/m3 de densidad, colocado sobre superficies planas, incluso corte y colocación; según CTE . Medida la superficie ejecutada.

| Código | Ud | Descripción | Rendimiento | Precio | Importe |
|---|---|---|---|---|---|
| TO00300 | h | OF. 1ª COLOCADOR | 0.02 | 19.85 | 0.40 |
| TP00100 | h | PEÓN ESPECIAL | 0.04 | 18.9 | 0.76 |
| XT12731 | m2 | PANEL SEMIRRÍGIDO LANA MINERAL + P. KRAFF 40 mm D 30 kg/m3 | 1.01 | 4.39 | 4.43 |
| WW00400 | u | PEQUEÑO MATERIAL | 1 | 0.3 | 0.30 |
|  |  | Total |  |  | 5.89 |

**09TPP90232** m2 AISL. PAREDES PANEL SEMIRRÍG. LANA MINERAL + P. KRAFF 50 mm
Precio: 6.37
Aislamiento de paredes con panel semirrígido de lana mineral y revestimiento de papel kraff, de 50 mm de espesor y 30 kg/m3 de densidad, colocado sobre superficies planas, incluso corte y colocación; según CTE . Medida la superficie ejecutada.

| Código | Ud | Descripción | Rendimiento | Precio | Importe |
|---|---|---|---|---|---|
| TO00300 | h | OF. 1ª COLOCADOR | 0.02 | 19.85 | 0.40 |
| TP00100 | h | PEÓN ESPECIAL | 0.04 | 18.9 | 0.76 |
| XT12732 | m2 | PANEL SEMIRRÍGIDO LANA MINERAL + P. KRAFF 50 mm D 30 kg/m3 | 1.01 | 4.86 | 4.91 |
| WW00400 | u | PEQUEÑO MATERIAL | 1 | 0.3 | 0.30 |
|  |  | Total |  |  | 6.37 |

**09TPP90233** m2 AISL. PAREDES PANEL SEMIRRÍG. LANA MINERAL + P. KRAFF 60 mm
Precio: 6.87
Aislamiento de paredes con panel semirrígido de lana mineral y revestimiento de papel kraff, de 60 mm de espesor y 30 kg/m3 de densidad, colocado sobre superficies planas, incluso corte y colocación; según CTE . Medida la superficie ejecutada.

| Código | Ud | Descripción | Rendimiento | Precio | Importe |
|---|---|---|---|---|---|
| TO00300 | h | OF. 1ª COLOCADOR | 0.02 | 19.85 | 0.40 |
| TP00100 | h | PEÓN ESPECIAL | 0.04 | 18.9 | 0.76 |
| XT12733 | m2 | PANEL SEMIRRÍGIDO LANA MINERAL + P. KRAFF 60 mm D 30 kg/m3 | 1.01 | 5.36 | 5.41 |
| WW00400 | u | PEQUEÑO MATERIAL | 1 | 0.3 | 0.30 |
|  |  | Total |  |  | 6.87 |

**09TPP90234** m2 AISL. PAREDES PANEL SEMIRRÍG. LANA MINERAL + P. KRAFF 80 mm
Precio: 7.36
Aislamiento de paredes con panel semirrígido de lana mineral y revestimiento de papel kraff, de 80 mm de espesor y 30 kg/m3 de densidad, colocado sobre superficies planas, incluso corte y colocación; según CTE . Medida la superficie ejecutada.

| Código | Ud | Descripción | Rendimiento | Precio | Importe |
|---|---|---|---|---|---|
| TO00300 | h | OF. 1ª COLOCADOR | 0.02 | 19.85 | 0.40 |
| TP00100 | h | PEÓN ESPECIAL | 0.04 | 18.9 | 0.76 |
| XT12734 | m2 | PANEL SEMIRRÍGIDO LANA MINERAL + P. KRAFF 80 mm D 30 kg/m3 | 1.01 | 5.84 | 5.90 |
| WW00400 | u | PEQUEÑO MATERIAL | 1 | 0.3 | 0.30 |
|  |  | Total |  |  | 7.36 |

**09TPP90250** m2 AISLAMIENTO PAREDES PANEL RÍGIDO LANA MINERAL 30 mm
Precio: 7.07
Aislamiento de paredes con panel rígido delana mineral, de 30 mm de espesor y 70 kg/m3 de densidad, colocado sobre superficies planas, incluso corte y colocación; según CTE . Medida la superficie ejecutada.

| Código | Ud | Descripción | Rendimiento | Precio | Importe |
|---|---|---|---|---|---|
| TO00300 | h | OF. 1ª COLOCADOR | 0.02 | 19.85 | 0.40 |
| TP00100 | h | PEÓN ESPECIAL | 0.04 | 18.9 | 0.76 |
| XT12750 | m2 | PANEL RÍGIDO LANA MINERAL 30 mm DENSIDAD 70 kg/m3 | 1.01 | 5.55 | 5.61 |
| WW00400 | u | PEQUEÑO MATERIAL | 1 | 0.3 | 0.30 |
|  |  | Total |  |  | 7.07 |

**09TPP90251** m2 AISLAMIENTO PAREDES PANEL RÍGIDO LANA MINERAL 40 mm
Precio: 8.92
Aislamiento de paredes con panel rígido delana mineral, de 40 mm de espesor y 70 kg/m3 de densidad, colocado sobre superficies planas, incluso corte y colocación; según CTE . Medida la superficie ejecutada.

| Código | Ud | Descripción | Rendimiento | Precio | Importe |
|---|---|---|---|---|---|
| TO00300 | h | OF. 1ª COLOCADOR | 0.022 | 19.85 | 0.44 |
| TP00100 | h | PEÓN ESPECIAL | 0.045 | 18.9 | 0.85 |
| XT12751 | m2 | PANEL RÍGIDO LANA MINERAL 40 mm DENSIDAD 70 kg/m3 | 1.01 | 7.26 | 7.33 |
| WW00400 | u | PEQUEÑO MATERIAL | 1 | 0.3 | 0.30 |
|  |  | Total |  |  | 8.92 |

**09TPP90252** m2 AISLAMIENTO PAREDES PANEL RÍGIDO LANA MINERAL 50 mm
Precio: 10.95
Aislamiento de paredes con panel rígido delana mineral, de 50 mm de espesor y 70 kg/m3 de densidad, colocado sobre superficies planas, incluso corte y colocación; según CTE . Medida la superficie ejecutada.

| Código | Ud | Descripción | Rendimiento | Precio | Importe |
|---|---|---|---|---|---|
| TO00300 | h | OF. 1ª COLOCADOR | 0.022 | 19.85 | 0.44 |
| TP00100 | h | PEÓN ESPECIAL | 0.045 | 18.9 | 0.85 |
| XT12752 | m2 | PANEL RÍGIDO LANA MINERAL 50 mm DENSIDAD 70 kg/m3 | 1.01 | 9.27 | 9.36 |
| WW00400 | u | PEQUEÑO MATERIAL | 1 | 0.3 | 0.30 |
|  |  | Total |  |  | 10.95 |

**09TPP90253** m2 AISLAMIENTO PAREDES PANEL RÍGIDO LANA MINERAL 60 mm
Precio: 13
Aislamiento de paredes con panel rígido delana mineral, de 60 mm de espesor y 70 kg/m3 de densidad, colocado sobre superficies planas, incluso corte y colocación; según CTE . Medida la superficie ejecutada.

| Código | Ud | Descripción | Rendimiento | Precio | Importe |
|---|---|---|---|---|---|
| TO00300 | h | OF. 1ª COLOCADOR | 0.026 | 19.85 | 0.52 |
| TP00100 | h | PEÓN ESPECIAL | 0.05 | 18.9 | 0.95 |
| XT12753 | m2 | PANEL RÍGIDO LANA MINERAL 60 mm DENSIDAD 70 kg/m3 | 1.01 | 11.12 | 11.23 |
| WW00400 | u | PEQUEÑO MATERIAL | 1 | 0.3 | 0.30 |
|  |  | Total |  |  | 13 |

**09TPP90254** m2 AISLAMIENTO PAREDES PANEL RÍGIDO LANA MINERAL 80 mm
Precio: 16.93
Aislamiento de paredes con panel rígido delana mineral, de 80 mm de espesor y 70 kg/m3 de densidad, colocado sobre superficies planas, incluso corte y colocación; según CTE . Medida la superficie ejecutada.

| Código | Ud | Descripción | Rendimiento | Precio | Importe |
|---|---|---|---|---|---|
| TO00300 | h | OF. 1ª COLOCADOR | 0.03 | 19.85 | 0.60 |
| TP00100 | h | PEÓN ESPECIAL | 0.053 | 18.9 | 1.00 |
| XT12754 | m2 | PANEL RÍGIDO LANA MINERAL 80 mm DENSIDAD 70 kg/m3 | 1.01 | 14.88 | 15.03 |
| WW00400 | u | PEQUEÑO MATERIAL | 1 | 0.3 | 0.30 |
|  |  | Total |  |  | 16.93 |

**09TPP90260** m2 AISL PAR. PANEL SEMIRRÍG. LANA MINERAL 30 mm + PLACA YESO LAM.
Precio: 17.5
Aislamiento de paredes con panel semirrígido de lana mineral de 30 mm de espesor y 30 kg/m3 de densidad, mas panel de yeso laminado de 13 mm de espesor, colocado sobre superficies planas, incluso corte y colocación; según CTE . Medida la superficie ejecutada.

| Código | Ud | Descripción | Rendimiento | Precio | Importe |
|---|---|---|---|---|---|
| TO00300 | h | OF. 1ª COLOCADOR | 0.23 | 19.85 | 4.57 |
| TP00100 | h | PEÓN ESPECIAL | 0.1 | 18.9 | 1.89 |
| FP01200 | m2 | PLACA DE YESO LAMINADO DE 13 mm | 1.05 | 4.16 | 4.37 |
| XT12720 | m2 | PANEL SEMIRRÍGIDO LANA MINERAL 30 mm DENSIDAD 30 kg/m3 | 1.01 | 2.34 | 2.36 |
| WW00300 | u | MATERIAL COMPLEMENTARIO O PZAS. ESPECIALES | 7.29 | 0.55 | 4.01 |
| WW00400 | u | PEQUEÑO MATERIAL | 1 | 0.3 | 0.30 |
|  |  | Total |  |  | 17.5 |

**09TPP90261** m2 AISL. PAR. PANEL SEMIRRÍG. LANA MINERAL 40 mm + PLACA YESO LAM.
Precio: 19.22
Aislamiento de paredes con panel semirrígido de lana mineral, de 40 mm de espesor y 30 kg/m3 de densidad, más panel de yeso laminado de 13 mm de espesor, colocado sobre superficies planas, incluso corte y colocación; según CTE . Medida la superficie ejecutada.

| Código | Ud | Descripción | Rendimiento | Precio | Importe |
|---|---|---|---|---|---|
| TO00300 | h | OF. 1ª COLOCADOR | 0.24 | 19.85 | 4.76 |
| TP00100 | h | PEÓN ESPECIAL | 0.1 | 18.9 | 1.89 |
| FP01200 | m2 | PLACA DE YESO LAMINADO DE 13 mm | 1.05 | 4.16 | 4.37 |
| XT12721 | m2 | PANEL SEMIRRÍGIDO LANA MINERAL 40 mm DENSIDAD 30 kg/m3 | 1.01 | 3.85 | 3.89 |
| WW00300 | u | MATERIAL COMPLEMENTARIO O PZAS. ESPECIALES | 7.29 | 0.55 | 4.01 |
| WW00400 | u | PEQUEÑO MATERIAL | 1 | 0.3 | 0.30 |
|  |  | Total |  |  | 19.22 |

**09TPP90262** m2 AISL. PAR. PANEL SEMIRRÍG. LANA MINERAL 50 mm + PLACA YESO LAM.
Precio: 19.91
Aislamiento de paredes con panel semirrígido delana mineral, de 50 mm de espesor y 30 kg/m3 de densidad más panel de yeso laminado de 13 mm de espesor, colocado sobre superficies planas, incluso corte y colocación; según CTE . Medida la superficie ejecutada.

| Código | Ud | Descripción | Rendimiento | Precio | Importe |
|---|---|---|---|---|---|
| TO00300 | h | OF. 1ª COLOCADOR | 0.25 | 19.85 | 4.96 |
| TP00100 | h | PEÓN ESPECIAL | 0.1 | 18.9 | 1.89 |
| FP01200 | m2 | PLACA DE YESO LAMINADO DE 13 mm | 1.05 | 4.16 | 4.37 |
| XT12722 | m2 | PANEL SEMIRRÍGIDO LANA MINERAL 50 mm DENSIDAD 30 kg/m3 | 1.01 | 4.34 | 4.38 |
| WW00300 | u | MATERIAL COMPLEMENTARIO O PZAS. ESPECIALES | 7.29 | 0.55 | 4.01 |
| WW00400 | u | PEQUEÑO MATERIAL | 1 | 0.3 | 0.30 |
|  |  | Total |  |  | 19.91 |

**09TPP90263** m2 AISL. PAR. PANEL SEMIRRÍG. LANA MINERAL 60 mm + PLACA YESO LAM.
Precio: 20.4
Aislamiento de paredes con panel semirrígido delana mineral, de 60 mm de espesor y 30 kg/m3 de densidad mas panel de yeso laminado de 13 mm de espesor, colocado sobre superficies planas, incluso corte y colocación; según CTE . Medida la superficie ejecutada.

| Código | Ud | Descripción | Rendimiento | Precio | Importe |
|---|---|---|---|---|---|
| TO00300 | h | OF. 1ª COLOCADOR | 0.25 | 19.85 | 4.96 |
| TP00100 | h | PEÓN ESPECIAL | 0.1 | 18.9 | 1.89 |
| FP01200 | m2 | PLACA DE YESO LAMINADO DE 13 mm | 1.05 | 4.16 | 4.37 |
| XT12723 | m2 | PANEL SEMIRRÍGIDO LANA MINERAL 60 mm DENSIDAD 30 kg/m3 | 1.01 | 4.82 | 4.87 |
| WW00300 | u | MATERIAL COMPLEMENTARIO O PZAS. ESPECIALES | 7.29 | 0.55 | 4.01 |
| WW00400 | u | PEQUEÑO MATERIAL | 1 | 0.3 | 0.30 |
|  |  | Total |  |  | 20.4 |

**09TPP90264** m2 AISL. PAR. PANEL SEMIRRÍG. LANA MINERAL 80 mm + PLACA YESO LAM.
Precio: 21.27
Aislamiento de paredes con panel semirrígido delana mineral, de 80 mm de espesor y 30 kg/m3 de densidad más panel de yeso laminado de 13 mm de espesor, colocado sobre superficies planas, incluso corte y colocación; según CTE . Medida la superficie ejecutada.

| Código | Ud | Descripción | Rendimiento | Precio | Importe |
|---|---|---|---|---|---|
| TO00300 | h | OF. 1ª COLOCADOR | 0.26 | 19.85 | 5.16 |
| TP00100 | h | PEÓN ESPECIAL | 0.11 | 18.9 | 2.08 |
| FP01200 | m2 | PLACA DE YESO LAMINADO DE 13 mm | 1.05 | 4.16 | 4.37 |
| XT12724 | m2 | PANEL SEMIRRÍGIDO LANA MINERAL 80 mm DENSIDAD 30 kg/m3 | 1.01 | 5.3 | 5.35 |
| WW00300 | u | MATERIAL COMPLEMENTARIO O PZAS. ESPECIALES | 7.29 | 0.55 | 4.01 |
| WW00400 | u | PEQUEÑO MATERIAL | 1 | 0.3 | 0.30 |
|  |  | Total |  |  | 21.27 |

###### 09TPW Varios (06/01/2008)

##### 09TS Suelos (06/01/2008)

###### 09TSS Suelos

**09TSS00010** m2 AISLAMIENTO SUELOS P. RÍGIDAS POLIEST. EXTENDIDO 20 mm
Precio: 6.74
Aislamiento de suelos con planchas rígidas de poliestireno expandido de 20 mm de espesor y 15 kg/m3 de densidad colocado sobre lecho de arena de 15 mm de espesor medio, incluso aportación de arena, corte y colocación; según CTE . Medida la superficie ejecutada.

| Código | Ud | Descripción | Rendimiento | Precio | Importe |
|---|---|---|---|---|---|
| TO00300 | h | OF. 1ª COLOCADOR | 0.05 | 19.85 | 0.99 |
| TP00100 | h | PEÓN ESPECIAL | 0.05 | 18.9 | 0.95 |
| AA00200 | m3 | ARENA FINA | 0.015 | 12.92 | 0.19 |
| XT14100 | m3 | POLIESTIRENO PLANCHAS RIGIDAS, DENS. 15 kg/m3 | 0.02 | 223.2 | 4.46 |
| WW00400 | u | PEQUEÑO MATERIAL | 0.5 | 0.3 | 0.15 |
|  |  | Total |  |  | 6.74 |

**09TSS00025** m2 AISLAMIENTO SUELOS P. RÍGIDAS POLIEST. EXTRUS. 30 mm
Precio: 12.73
Aislamiento de suelos con planchas rígidas de poliestireno extrusionado de 30 mm de espesor y 25 kg/m3 de densidad, incluso lámina de protección de polietileno y corte, colocación y limpieza del soporte; según CTE . Medida la superficie ejecutada.

| Código | Ud | Descripción | Rendimiento | Precio | Importe |
|---|---|---|---|---|---|
| TO00300 | h | OF. 1ª COLOCADOR | 0.02 | 19.85 | 0.40 |
| TP00100 | h | PEÓN ESPECIAL | 0.02 | 18.9 | 0.38 |
| XI01100 | m2 | LÁMINA POLIETILENO 0,2 mm | 1.061 | 0.6 | 0.64 |
| XT13800 | m3 | POLIESTIRENO EXTRUSIONADO EN PLANCHAS DENSDAD 25 kg/m3 | 0.03 | 372 | 11.16 |
| WW00400 | u | PEQUEÑO MATERIAL | 0.5 | 0.3 | 0.15 |
|  |  | Total |  |  | 12.73 |

**09TSS00050** m2 AISLAMIENTO SUELOS P. RÍGIDO FIBRA VIDRIO 20 mm
Precio: 5.77
Aislamiento de suelos con panel rígido de fibras de vidrio, aglomeradas con resinas termoendurecibles, de 20 mm de espesor y 61 kg/m3 de densidad, incluso p.p. de recrecido en encuentros con paramentos, lámina de protección de polietileno de 0,2 mm corte y colocación; según CTE . Medida la superficie ejecutada.

| Código | Ud | Descripción | Rendimiento | Precio | Importe |
|---|---|---|---|---|---|
| TO00300 | h | OF. 1ª COLOCADOR | 0.02 | 19.85 | 0.40 |
| TP00100 | h | PEÓN ESPECIAL | 0.02 | 18.9 | 0.38 |
| XI01100 | m2 | LÁMINA POLIETILENO 0,2 mm | 1.061 | 0.6 | 0.64 |
| XT11700 | m2 | PANEL RÍGIDO FIBRA VIDRIO 20 mm DENSIDAD 61 kg/m3 | 1.061 | 3.96 | 4.20 |
| WW00400 | u | PEQUEÑO MATERIAL | 0.5 | 0.3 | 0.15 |
|  |  | Total |  |  | 5.77 |

**09TSS00055** m2 AISLAMIENTO SUELOS P. RÍGIDO FIBRA VIDRIO + P. KRAFF 25 mm
Precio: 7.18
Aislamiento de suelos con panel rígido de fibra de vidrio aglomeradas con resinas termoendurecibles recubierto por una cara con un complejo de oxiasfalto, velo de vidrio, oxiasfalto, y papel kraff de 25 mm de espesor y 110 kg/m3 de densidad, colocado sobre superficies planas, incluso p.p. de recrecido en encuentros con paramentos corte y colocación según CTE . Medida la superficie ejecutada.

| Código | Ud | Descripción | Rendimiento | Precio | Importe |
|---|---|---|---|---|---|
| TO00300 | h | OF. 1ª COLOCADOR | 0.02 | 19.85 | 0.40 |
| TP00100 | h | PEÓN ESPECIAL | 0.02 | 18.9 | 0.38 |
| XT11300 | m2 | PANEL RÍGIDO FIB. VIDR. RECUBIERTO ESP. 25 mm DENS. 110 kg/m3 | 1.061 | 5.89 | 6.25 |
| WW00400 | u | PEQUEÑO MATERIAL | 0.5 | 0.3 | 0.15 |
|  |  | Total |  |  | 7.18 |

**09TSS00100** m2 AISLAMIENTO SUELOS FIELTRO FIBRA VIDRIO + P. KRAFF 60 mm
Precio: 5.03
Aislamiento de suelos con fieltro de fibras de vidrio aglomeradas con resinas termoendurecibles, pegadas por una cara a papel kraff alquitranado de 60 mm de espesor y 12 kg/m3 de densidad, incluso corte y colocación; según CTE . Medida la superficie ejecutada.

| Código | Ud | Descripción | Rendimiento | Precio | Importe |
|---|---|---|---|---|---|
| TO00300 | h | OF. 1ª COLOCADOR | 0.02 | 19.85 | 0.40 |
| TP00100 | h | PEÓN ESPECIAL | 0.02 | 18.9 | 0.38 |
| XT10400 | m2 | FIELTRO FIBRA VIDRIO RECUBIERTO 60 mm DENSIDAD 12 kg/m3 | 1.01 | 4.06 | 4.10 |
| WW00400 | u | PEQUEÑO MATERIAL | 0.5 | 0.3 | 0.15 |
|  |  | Total |  |  | 5.03 |

**09TSS00105** m2 AISLAMIENTO SUELOS FIELTRO FIBRA VIDRIO + P. KRAFF 45 mm
Precio: 5.34
Aislamiento de suelos con fieltro de fibra de vidrio aglomeradas, con resinas termoendurecibles pegadas por una cara a papel karff de aluminio alquitranado de 45 mm de espesor y 13,5 kg/m3 de densidad, incluso corte y colocación, según CTE . Medida la superficie ejecutada.

| Código | Ud | Descripción | Rendimiento | Precio | Importe |
|---|---|---|---|---|---|
| TO00300 | h | OF. 1ª COLOCADOR | 0.02 | 19.85 | 0.40 |
| TP00100 | h | PEÓN ESPECIAL | 0.02 | 18.9 | 0.38 |
| XT10300 | m2 | FIELTRO FIB. VIDR. RECUB. PAPEL-ALUM. 45 mm DENS. 13,5 kg/m3 | 1.01 | 4.37 | 4.41 |
| WW00400 | u | PEQUEÑO MATERIAL | 0.5 | 0.3 | 0.15 |
|  |  | Total |  |  | 5.34 |

**09TSS00110** m2 AISLAMIENTO SUELOS POLIURETANO PROYECTADO 30 mm
Precio: 7.36
Aislamiento de suelos, formado por capa de poliuretano proyectado de 30 mm de espesor medio y 50 kg/m3 de densidad, incluso p.p. de preparación de la superficie y limpieza; según CTE . Medida la superficie ejecutada.

| Código | Ud | Descripción | Rendimiento | Precio | Importe |
|---|---|---|---|---|---|
| TO00300 | h | OF. 1ª COLOCADOR | 0.06 | 19.85 | 1.19 |
| TP00100 | h | PEÓN ESPECIAL | 0.06 | 18.9 | 1.13 |
| XT14500 | m3 | POLIURETANO DENSIDAD 50 kg/m3 | 0.03 | 162.5 | 4.88 |
| MC00200 | h | COMPRESOR PARA PROYECTAR | 0.06 | 2.67 | 0.16 |
|  |  | Total |  |  | 7.36 |

**09TSS00200** m2 AISLAMIENTO SUELOS ÁRIDO LIGERO ARCILLA EXPANDIDA 15 mm
Precio: 68.45
Aislamiento de suelos, con capa de árido ligero de arcilla expandida de 15 cm de espesor medio, densidad 400 kg/m3 colocado en seco, incluso compactación y alisado superficial; según CTE . Medida la superficie ejecutada.

| Código | Ud | Descripción | Rendimiento | Precio | Importe |
|---|---|---|---|---|---|
| TP00100 | h | PEÓN ESPECIAL | 0.15 | 18.9 | 2.84 |
| XT00200 | m3 | ÁRIDO LIGERO ARCILLA EXPANDIDA 400 kg/m3 | 0.162 | 405 | 65.61 |
|  |  | Total |  |  | 68.45 |

**09TSS00201** m2 AISLAMIENTO SUELOS MORTERO PERLITA 15 cm
Precio: 103.19
Aislamiento de suelos, formado por capa de mortero aligerado con perlita de 15 cm de espesor medio y sellado la superficie superior con mortero fluido, incluso compactación y alisado superficial; según CTE . Medida la superficie ejecutada.

| Código | Ud | Descripción | Rendimiento | Precio | Importe |
|---|---|---|---|---|---|
| ATC00100 | h | CUADRILLA ALBAÑILERÍA, FORMADA POR OFICIAL 1ª Y PEÓN ESP. | 0.15 | 38.75 | 5.81 |
| AGM00200 | m3 | MORTERO DE CEMENTO M15 (1:3) CEM II/A-L 32,5 N | 0.01 | 71.64 | 0.72 |
| AGM00900 | m3 | MORTERO DE CEMENTO ALIGERADO CEM II/A-L 32.5 N Y PERLITA B-10 | 0.155 | 623.61 | 96.66 |
|  |  | Total |  |  | 103.19 |

**09TSS90001** m2 AISLAMIENTO POLIESTILENO EXTRUSINADO DE ALTA DENSIDAD 50 mm
Precio: 19.55
Aislamiento de suelo en cubiertas con planchas rígidas de poliestireno extrusionado de alta densidad, pisable, de 50 mm de espesor con uniones a media madera, incluso p.p. de elementos de fijación, corte y colocación; según CTE. Medida la superficie ejecutada.

| Código | Ud | Descripción | Rendimiento | Precio | Importe |
|---|---|---|---|---|---|
| TO00300 | h | OF. 1ª COLOCADOR | 0.1 | 19.85 | 1.99 |
| TP00100 | h | PEÓN ESPECIAL | 0.12 | 18.9 | 2.27 |
| XT13825 | m2 | POLIESTIRENO EXTRUSIONADO EN PLANCHAS ALTA DENSDAD 50mm | 1.01 | 14.84 | 14.99 |
| WW00400 | u | PEQUEÑO MATERIAL | 1 | 0.3 | 0.30 |
|  |  | Total |  |  | 19.55 |

**09TSS90011** m2 AISLAMIENTO SUELOS P. RÍGIDAS POLIEST. EXPANDIDO 30 mm
Precio: 9.36
Aislamiento de suelos con planchas rígidas de poliestireno expandido de 30 mm de espesor y 15 kg/m3 de densidad colocado sobre lecho de arena de 15 mm de espesor medio, incluso aportación de arena, corte y colocación; según CTE . Medida la superficie ejecutada.

| Código | Ud | Descripción | Rendimiento | Precio | Importe |
|---|---|---|---|---|---|
| TO00300 | h | OF. 1ª COLOCADOR | 0.06 | 19.85 | 1.19 |
| TP00100 | h | PEÓN ESPECIAL | 0.06 | 18.9 | 1.13 |
| AA00200 | m3 | ARENA FINA | 0.015 | 12.92 | 0.19 |
| XT14100 | m3 | POLIESTIRENO PLANCHAS RIGIDAS, DENS. 15 kg/m3 | 0.03 | 223.2 | 6.70 |
| WW00400 | u | PEQUEÑO MATERIAL | 0.5 | 0.3 | 0.15 |
|  |  | Total |  |  | 9.36 |

**09TSS90051** m2 AISLAMIENTO SUELOS P. RÍGIDO FIBRA VIDRIO 30 mm
Precio: 6.03
Aislamiento de suelos con panel rígido de fibras de vidrio, aglomeradas con resinas termoendurecibles, de 30 mm de espesor y 61 kg/m3 de densidad, incluso p.p. de recrecido en encuentros con paramentos, lámina de protección de polietileno de 0,2 mm corte y colocación; según CTE . Medida la superficie ejecutada.

| Código | Ud | Descripción | Rendimiento | Precio | Importe |
|---|---|---|---|---|---|
| TO00300 | h | OF. 1ª COLOCADOR | 0.02 | 19.85 | 0.40 |
| TP00100 | h | PEÓN ESPECIAL | 0.02 | 18.9 | 0.38 |
| XI01100 | m2 | LÁMINA POLIETILENO 0,2 mm | 1.061 | 0.6 | 0.64 |
| XT11701 | m2 | PANEL RÍGIDO FIBRA VIDRIO 30 mm DENSIDAD 61 kg/m3 | 1.061 | 4.2 | 4.46 |
| WW00400 | u | PEQUEÑO MATERIAL | 0.5 | 0.3 | 0.15 |
|  |  | Total |  |  | 6.03 |

###### 09TSW Varios (06/01/2008)

##### 09TT Techos (06/01/2008)

###### 09TTT Techos

**09TTT00100** m2 AISLAMIENTO TECHOS FIELTRO SEMIRR. FIBRA VIDRIO 20 mm
Precio: 15.94
Aislamiento de techos con fieltro desnudo semirrígido de fibras de vidrio, aglomeradas con resinas termoendurecibles de 20 mm de espesor y 22 kg/m3 de densidad, incluso p.p. de elementos de fijación, listoncillos de madera de 35x20 mm para juntas, pegado, corte y colocación; según CTE . Medida la superficie ejecutada.

| Código | Ud | Descripción | Rendimiento | Precio | Importe |
|---|---|---|---|---|---|
| TO00300 | h | OF. 1ª COLOCADOR | 0.2 | 19.85 | 3.97 |
| TP00100 | h | PEÓN ESPECIAL | 0.2 | 18.9 | 3.78 |
| KM03800 | m | LISTÓN PINO FLANDES 35X20 mm | 1 | 1.8 | 1.80 |
| XT09900 | m2 | FIELTRO DESNUDO SEMIRRÍGIDO FIB. VIDR. 25 mm DENS. 22 kg/m3 | 1.01 | 5.73 | 5.79 |
| WW00400 | u | PEQUEÑO MATERIAL | 2 | 0.3 | 0.60 |
|  |  | Total |  |  | 15.94 |

**09TTT00101** m2 AISLAMIENTO TECHOS FIELTRO FIBRA VIDRIO + P. KRAFF 60 mm
Precio: 16.83
Aislamiento de techos con fieltro de fibras de vidrio aglomeradas con resinas termoendurecibles, pegadas por una cara a papel kraff alquitranado, de 60 mm de espesor y 12 kg/m3 de densidad, incluso p.p. de elementos de fijación, listoncillos de madera de 60x60 mm para juntas, pegado, corte y colocación; según CTE . Medida la superficie ejecutada.

| Código | Ud | Descripción | Rendimiento | Precio | Importe |
|---|---|---|---|---|---|
| TO00300 | h | OF. 1ª COLOCADOR | 0.2 | 19.85 | 3.97 |
| TP00100 | h | PEÓN ESPECIAL | 0.2 | 18.9 | 3.78 |
| KM04100 | m | LISTÓN PINO FLANDES 60X60 mm | 1 | 4.38 | 4.38 |
| XT10400 | m2 | FIELTRO FIBRA VIDRIO RECUBIERTO 60 mm DENSIDAD 12 kg/m3 | 1.01 | 4.06 | 4.10 |
| WW00400 | u | PEQUEÑO MATERIAL | 2 | 0.3 | 0.60 |
|  |  | Total |  |  | 16.83 |

**09TTT00103** m2 AISLAMIENTO TECHOS FIELTRO FIBRA VIDRIO + P. KRAFF 45 mm
Precio: 14.99
Aislamiento de techos con fieltro de fibras de vidrio aglomeradas con resinas termoendurecibles, pegadas por una cara a papel kraff de aluminio alquitranado, de 45 mm de espesor y 13,5 kg/m3 de densidad, incluso p.p. de elementos de fijación, listoncillos de madera de 45x45 mm para juntas, pegado, corte y colocación; según CTE . Medida la superficie ejecutada.

| Código | Ud | Descripción | Rendimiento | Precio | Importe |
|---|---|---|---|---|---|
| TO00300 | h | OF. 1ª COLOCADOR | 0.2 | 19.85 | 3.97 |
| TP00100 | h | PEÓN ESPECIAL | 0.2 | 18.9 | 3.78 |
| KM03900 | m | LISTÓN PINO FLANDES 45X45 mm | 1 | 2.53 | 2.53 |
| XT10300 | m2 | FIELTRO FIB. VIDR. RECUB. PAPEL-ALUM. 45 mm DENS. 13,5 kg/m3 | 1.01 | 4.37 | 4.41 |
| WW00400 | u | PEQUEÑO MATERIAL | 1 | 0.3 | 0.30 |
|  |  | Total |  |  | 14.99 |

**09TTT00110** m2 AISLAMIENTO TECHOS PLANCHAS RÍGIDAS POLIEST. EXTRUS. 30 mm
Precio: 15.89
Aislamiento de techos con planchas rígidas de poliestireno extrusionado de 30 mm de espesor y 25 kg/m3 de densidad, incluso p.p. de elementos de fijación, corte y colocación; según CTE . Medida la superficie ejecutada.

| Código | Ud | Descripción | Rendimiento | Precio | Importe |
|---|---|---|---|---|---|
| TO00300 | h | OF. 1ª COLOCADOR | 0.1 | 19.85 | 1.99 |
| TP00100 | h | PEÓN ESPECIAL | 0.1 | 18.9 | 1.89 |
| XT13800 | m3 | POLIESTIRENO EXTRUSIONADO EN PLANCHAS DENSDAD 25 kg/m3 | 0.03 | 372 | 11.16 |
| WW00300 | u | MATERIAL COMPLEMENTARIO O PZAS. ESPECIALES | 1 | 0.55 | 0.55 |
| WW00400 | u | PEQUEÑO MATERIAL | 1 | 0.3 | 0.30 |
|  |  | Total |  |  | 15.89 |

###### 09TTW Varios (06/01/2008)

##### 09TW Varios

###### 09TWW Varios

**09TWW00001** m3 BORRA FIBRA VIDRIO
Precio: 357.45
Borra de fibra de vidrio sin aglomerante de 80 kg/m3 de densidad media, colocada como relleno, incluso p.p. de ayudas de albañilería; según CTE . Medido el volumen ejecutado.

| Código | Ud | Descripción | Rendimiento | Precio | Importe |
|---|---|---|---|---|---|
| ATC00100 | h | CUADRILLA ALBAÑILERÍA, FORMADA POR OFICIAL 1ª Y PEÓN ESP. | 2.5 | 38.75 | 96.88 |
| XT00300 | m3 | BORRA FIBRA VIDRIO 80 kg/m3 | 1.01 | 256.8 | 259.37 |
| WW00400 | u | PEQUEÑO MATERIAL | 4 | 0.3 | 1.20 |
|  |  | Total |  |  | 357.45 |

**09TWW00120** m2 AISLAMIENTO CALDERAS DEPÓSITOS TUBERÍAS CON FIBRA VIDRIO
Precio: 14.65
Aislamiento de calderas, depósitos o tuberías de gran diámetro con manta de fibras de vidrio sin aglomerante cosida por una de sus caras a soporte de tela metálica galvanizada de 40 mm de espesor y 50 kg/m3 de densidad, incluso p.p. de elementos de fijación, corte y colocación; según CTE . Medida la superficie ejecutada.

| Código | Ud | Descripción | Rendimiento | Precio | Importe |
|---|---|---|---|---|---|
| TO00300 | h | OF. 1ª COLOCADOR | 0.08 | 19.85 | 1.59 |
| TP00100 | h | PEÓN ESPECIAL | 0.08 | 18.9 | 1.51 |
| XT10700 | m2 | MANTA FIB. VIDR. TELA METÁLICA GALV. ESP. 40 mm 50 kg/m3 DENS. | 1.01 | 11.14 | 11.25 |
| WW00400 | u | PEQUEÑO MATERIAL | 1 | 0.3 | 0.30 |
|  |  | Total |  |  | 14.65 |

**09TWW00125** m2 AISLAMIENTO COND. AIRE ACOND. FIBRA VIDRIO + P. KRAFF
Precio: 9.59
Aislamiento de conductos de aire acondicionado formado por manta de fibras de vidrios aglomeradas con resinas termoendurecibles pegadas a un papel kraff de aluminio alquitranado por una de sus caras, de 45 mm de espesor y 13,5 kg/m3 de densidad, incluso p.p. de cinta adhesiva uniones, cortes y colocación; según CTE . Medida la superficie ejecutada.

| Código | Ud | Descripción | Rendimiento | Precio | Importe |
|---|---|---|---|---|---|
| TO00300 | h | OF. 1ª COLOCADOR | 0.12 | 19.85 | 2.38 |
| TP00100 | h | PEÓN ESPECIAL | 0.12 | 18.9 | 2.27 |
| XT10300 | m2 | FIELTRO FIB. VIDR. RECUB. PAPEL-ALUM. 45 mm DENS. 13,5 kg/m3 | 1.061 | 4.37 | 4.64 |
| WW00400 | u | PEQUEÑO MATERIAL | 1 | 0.3 | 0.30 |
|  |  | Total |  |  | 9.59 |

**09TWW00130** m2 AISLAMIENTO INTERIOR COND. AIRE ACOND. FIELTRO FIBRA VIDRIO
Precio: 17.4
Aislamiento interior de conductos de aire formado por fieltro ligero de fibras de vidrio aglomeradas con resinas termoendurecibles recubierto por una de sus caras con un velo de vidrio y una película elástica protectora, de 12 mm de espesor y 36 kg/m3 de densidad, incluso p.p. de cortes y colocación; según CTE . Medida la superficie ejecutada.

| Código | Ud | Descripción | Rendimiento | Precio | Importe |
|---|---|---|---|---|---|
| TO00300 | h | OF. 1ª COLOCADOR | 0.25 | 19.85 | 4.96 |
| TP00100 | h | PEÓN ESPECIAL | 0.25 | 18.9 | 4.73 |
| XT10200 | m2 | FIELTRO FIBRA VIDRIO ESPESOR 12 mm DENSIDAD 36 kg/m3 | 1.061 | 6.98 | 7.41 |
| WW00400 | u | PEQUEÑO MATERIAL | 1 | 0.3 | 0.30 |
|  |  | Total |  |  | 17.4 |

**09TWW00140** m2 AISLAMIENTO CAJA ENROLLAMIENTO FIELTRO FIBRA VIDRIO
Precio: 13.53
Aislamiento de cajas de enrollamiento de persianas formado por fieltro ligero de fibras de vidrio aglomeradas con resinas termoendurecibles recubierto por una de sus caras con un velo de vidrio y una película elástica protectora de 12 mm de espesor y 36 kg/m3 de densidad, incluso p.p. de cortes y colocación; según CTE . Medida la superficie ejecutada.

| Código | Ud | Descripción | Rendimiento | Precio | Importe |
|---|---|---|---|---|---|
| TO00300 | h | OF. 1ª COLOCADOR | 0.15 | 19.85 | 2.98 |
| TP00100 | h | PEÓN ESPECIAL | 0.15 | 18.9 | 2.84 |
| XT10200 | m2 | FIELTRO FIBRA VIDRIO ESPESOR 12 mm DENSIDAD 36 kg/m3 | 1.061 | 6.98 | 7.41 |
| WW00400 | u | PEQUEÑO MATERIAL | 1 | 0.3 | 0.30 |
|  |  | Total |  |  | 13.53 |

#### 09W VARIOS

##### 09WW Varios

###### 09WWW Varios

**09WWW00001** m2 RELLENO JUNTAS PLANCHAS RÍGIDAS POLIEST. EXPAND. 20 mm
Precio: 3.76
Relleno de juntas con planchas rígidas de poliestireno expandido de 20 mm de espesor y 10 kg/m3 de densidad, incluso cortes y colocación. Medida la superficie ejecutada.

| Código | Ud | Descripción | Rendimiento | Precio | Importe |
|---|---|---|---|---|---|
| TO00300 | h | OF. 1ª COLOCADOR | 0.02 | 19.85 | 0.40 |
| TP00100 | h | PEÓN ESPECIAL | 0.02 | 18.9 | 0.38 |
| XT13900 | m3 | POLIESTIRENO PLANCHAS RIGIDAS, DENS. 10 kg/m3 | 0.02 | 148.8 | 2.98 |
|  |  | Total |  |  | 3.76 |

**09WWW00010** m2 PROTEC. FUEGO CON MORT. IGNÍF. YESO S/ELEMORT. SUP. LINEALES
Precio: 21.15
Protección contra el fuego con mortero de yeso, vermiculita y aditivos proyectado sobre elementos superficiales o lineales en capas sucesivas hasta alcanzar una RF-120, incluso malla metálica de refuerzo y sujección, fijación al soporte y tensado; según CTE. Medida la superficie ejecutada.

| Código | Ud | Descripción | Rendimiento | Precio | Importe |
|---|---|---|---|---|---|
| TO00300 | h | OF. 1ª COLOCADOR | 0.25 | 19.85 | 4.96 |
| TP00100 | h | PEÓN ESPECIAL | 0.25 | 18.9 | 4.73 |
| CW00500 | m2 | MALLA TIPO GALLINERO | 1.1 | 2.32 | 2.55 |
| XW00400 | m3 | MORTERO IGNÍF. YESO, VERMICULITA ADITIVOS | 0.035 | 246.95 | 8.64 |
| MC00200 | h | COMPRESOR PARA PROYECTAR | 0.1 | 2.67 | 0.27 |
|  |  | Total |  |  | 21.15 |

**09WWW00015** m2 PROTEC. FUEGO CON MORT. IGNÍF. CEMENTO S/ELEMORT. SUP. LINEALES
Precio: 17.75
Protección contra el fuego con mortero de cemento y perlita con vermiculita proyectado sobre elementos superficiales o lineales en capas sucesivas hasta alcanzar una RF-60, incluso malla metálica de refuerzo y sujección, fijación al soporte y tensado; según CTE. Medida la superficie ejecutada.

| Código | Ud | Descripción | Rendimiento | Precio | Importe |
|---|---|---|---|---|---|
| TO00300 | h | OF. 1ª COLOCADOR | 0.2 | 19.85 | 3.97 |
| TP00100 | h | PEÓN ESPECIAL | 0.2 | 18.9 | 3.78 |
| CW00500 | m2 | MALLA TIPO GALLINERO | 1.1 | 2.32 | 2.55 |
| XW00200 | m3 | MORTERO IGNÍF. CEMENTO, PERLITA VERMICULITA | 0.025 | 287.1 | 7.18 |
| MC00200 | h | COMPRESOR PARA PROYECTAR | 0.1 | 2.67 | 0.27 |
|  |  | Total |  |  | 17.75 |

**09WWW00050** m2 PROTEC. FUEGO DE SOPORTES ACERO CON MORT. IGNÍF. CEMENTO
Precio: 29.6
Protección contra el fuego de soportes de acero formada por: cerco de redondos de acero B 400 S, de 6 mm de diámetro cada 50 cm, chapa nervada troquelada de acero galvanizado y capa de mortero aislante de cemento, aditivos y perlita expandida, hasta conseguir una RF-60, incluso p.p. de alambre de atado y solapes; según CTE. Medida la superficie ejecutada.

| Código | Ud | Descripción | Rendimiento | Precio | Importe |
|---|---|---|---|---|---|
| TO00300 | h | OF. 1ª COLOCADOR | 0.4 | 19.85 | 7.94 |
| TP00100 | h | PEÓN ESPECIAL | 0.4 | 18.9 | 7.56 |
| CW00200 | m2 | CHAPA NERVADA TROQUELADA DE ACERO GALVANIZADO | 1.05 | 3.97 | 4.17 |
| XW00100 | m3 | MORTERO IGNÍF. CEMENTO, ADITV, PERLITA EXPANDIDA | 0.03 | 316.58 | 9.50 |
| WW00300 | u | MATERIAL COMPLEMENTARIO O PZAS. ESPECIALES | 0.5 | 0.55 | 0.28 |
| WW00400 | u | PEQUEÑO MATERIAL | 0.5 | 0.3 | 0.15 |
|  |  | Total |  |  | 29.6 |

**09WWW00055** m2 PROTEC. FUEGO DE SOPORTES ACERO CON MORT. IGNÍF. ESCAYOLA
Precio: 38.1
Protección contra el fuego de soportes de acero formada por: cercos de redondos de acero B 400 S, de 6 mm de diámetro cada 50 cm chapa nervada, troquelada de acero galvanizado, dos capas de mortero aislante de escayola y perlita, y malla de tela metálica, hasta conseguir una RF-120, incluso p.p. de alambre de atado y solapes; según CTE. Medida la superficie ejecutada.

| Código | Ud | Descripción | Rendimiento | Precio | Importe |
|---|---|---|---|---|---|
| TO00300 | h | OF. 1ª COLOCADOR | 0.5 | 19.85 | 9.93 |
| TP00100 | h | PEÓN ESPECIAL | 0.5 | 18.9 | 9.45 |
| CW00200 | m2 | CHAPA NERVADA TROQUELADA DE ACERO GALVANIZADO | 1.05 | 3.97 | 4.17 |
| CW00500 | m2 | MALLA TIPO GALLINERO | 1.1 | 2.32 | 2.55 |
| XW00300 | m3 | MORTERO IGNÍF. ESCAYOLA Y PERLITA | 0.04 | 289.3 | 11.57 |
| WW00300 | u | MATERIAL COMPLEMENTARIO O PZAS. ESPECIALES | 0.5 | 0.55 | 0.28 |
| WW00400 | u | PEQUEÑO MATERIAL | 0.5 | 0.3 | 0.15 |
|  |  | Total |  |  | 38.1 |

**09WWW00070** m2 PROTEC. FUEGO DE VIGAS ACERO
Precio: 42.44
Protección contra el fuego de vigas de acero formada por: cercos de redondos de acero B 400 S, de 6 mm de diámetro cada 50 cm chapa nervada, troquelada de acero galvanizado, dos capas de mortero aislante de escayola y perlita, y malla de tela metálica, hasta conseguir una RF-120, incluso p.p. de alambre de atado y solapes; según CTE. Medida la superficie ejecutada.

| Código | Ud | Descripción | Rendimiento | Precio | Importe |
|---|---|---|---|---|---|
| TO00300 | h | OF. 1ª COLOCADOR | 0.6 | 19.85 | 11.91 |
| TP00100 | h | PEÓN ESPECIAL | 0.6 | 18.9 | 11.34 |
| CW00200 | m2 | CHAPA NERVADA TROQUELADA DE ACERO GALVANIZADO | 1.1 | 3.97 | 4.37 |
| CW00500 | m2 | MALLA TIPO GALLINERO | 1.1 | 2.32 | 2.55 |
| XW00300 | m3 | MORTERO IGNÍF. ESCAYOLA Y PERLITA | 0.04 | 289.3 | 11.57 |
| WW00300 | u | MATERIAL COMPLEMENTARIO O PZAS. ESPECIALES | 1 | 0.55 | 0.55 |
| WW00400 | u | PEQUEÑO MATERIAL | 0.5 | 0.3 | 0.15 |
|  |  | Total |  |  | 42.44 |

**09WWW00080** m2 PROTEC. FUEGO DE FORJADOS CON MORT. LIGANTES HIDRÁULICOS
Precio: 19.01
Protección contra el fuego, de forjados con mortero de ligantes, hidráulicos modificados, en polvo y fibra de lana de roca, proyectado en capas sucesivas hasta alcanzar una RF-240, según CTE, incluso preparación, limpieza del soporte, malla de tela metálica de refuerzo y sujeccion; fijación al soporte y tensado. Medida la superficie ejecutada.

| Código | Ud | Descripción | Rendimiento | Precio | Importe |
|---|---|---|---|---|---|
| TO00300 | h | OF. 1ª COLOCADOR | 0.3 | 19.85 | 5.96 |
| TP00100 | h | PEÓN ESPECIAL | 0.3 | 18.9 | 5.67 |
| CW00500 | m2 | MALLA TIPO GALLINERO | 1.1 | 2.32 | 2.55 |
| XT11000 | m3 | MORTERO LIG. HIDRÁULICO Y FIBRA LANA ROCA | 0.04 | 110.8 | 4.43 |
| MC00200 | h | COMPRESOR PARA PROYECTAR | 0.15 | 2.67 | 0.40 |
|  |  | Total |  |  | 19.01 |

**09WWW00090** m2 PROTEC. FUEGO DE FORJADOS CON MORT. IGNÍF. CEMENTO
Precio: 22.01
Protección contra el fuego de forjados con mortero de cemento modificado con aditivos y perlita expandida, proyectado en capas sucesivas hasta alcanzar una RF-120, incluso preparación, y limpieza del soporte y malla de tela metálica de refuerzo y sujeccion, fijación al soporte y tensado; según CTE. Medida la superficie ejecutada.

| Código | Ud | Descripción | Rendimiento | Precio | Importe |
|---|---|---|---|---|---|
| TO00300 | h | OF. 1ª COLOCADOR | 0.25 | 19.85 | 4.96 |
| TP00100 | h | PEÓN ESPECIAL | 0.25 | 18.9 | 4.73 |
| CW00500 | m2 | MALLA TIPO GALLINERO | 1.1 | 2.32 | 2.55 |
| XW00100 | m3 | MORTERO IGNÍF. CEMENTO, ADITV, PERLITA EXPANDIDA | 0.03 | 316.58 | 9.50 |
| MC00200 | h | COMPRESOR PARA PROYECTAR | 0.1 | 2.67 | 0.27 |
|  |  | Total |  |  | 22.01 |

**09WWW90011** m2 PROTEC. FUEGO R-30 MORT. IGNÍF. YESO S/ELEMORT. SUP. LINEALES
Precio: 13.58
Protección contra el fuego con mortero de yeso, vermiculita y aditivos proyectado sobre elementos superficiales o lineales en capas sucesivas hasta alcanzar una R-30, incluso malla metálica de refuerzo y sujección, fijación al soporte y tensado; según CTE. Medida la superficie ejecutada.

| Código | Ud | Descripción | Rendimiento | Precio | Importe |
|---|---|---|---|---|---|
| TO00300 | h | OF. 1ª COLOCADOR | 0.15 | 19.85 | 2.98 |
| TP00100 | h | PEÓN ESPECIAL | 0.15 | 18.9 | 2.84 |
| CW00500 | m2 | MALLA TIPO GALLINERO | 1.1 | 2.32 | 2.55 |
| XW00400 | m3 | MORTERO IGNÍF. YESO, VERMICULITA ADITIVOS | 0.02 | 246.95 | 4.94 |
| MC00200 | h | COMPRESOR PARA PROYECTAR | 0.1 | 2.67 | 0.27 |
|  |  | Total |  |  | 13.58 |

**09WWW90012** m2 PROTEC. FUEGO R-60 MORT. IGNÍF. YESO S/ELEMORT. SUP. LINEALES
Precio: 14.81
Protección contra el fuego con mortero de yeso, vermiculita y aditivos proyectado sobre elementos superficiales o lineales en capas sucesivas hasta alcanzar una R-60, incluso malla metálica de refuerzo y sujección, fijación al soporte y tensado; según CTE. Medida la superficie ejecutada.

| Código | Ud | Descripción | Rendimiento | Precio | Importe |
|---|---|---|---|---|---|
| TO00300 | h | OF. 1ª COLOCADOR | 0.15 | 19.85 | 2.98 |
| TP00100 | h | PEÓN ESPECIAL | 0.15 | 18.9 | 2.84 |
| CW00500 | m2 | MALLA TIPO GALLINERO | 1.1 | 2.32 | 2.55 |
| XW00400 | m3 | MORTERO IGNÍF. YESO, VERMICULITA ADITIVOS | 0.025 | 246.95 | 6.17 |
| MC00200 | h | COMPRESOR PARA PROYECTAR | 0.1 | 2.67 | 0.27 |
|  |  | Total |  |  | 14.81 |

**09WWW90013** m2 PROTEC. FUEGO R-90 MORT. IGNÍF. YESO S/ELEMORT. SUP. LINEALES
Precio: 17.98
Protección contra el fuego con mortero de yeso, vermiculita y aditivos proyectado sobre elementos superficiales o lineales en capas sucesivas hasta alcanzar una R-90, incluso malla metálica de refuerzo y sujección, fijación al soporte y tensado; según CTE. Medida la superficie ejecutada.

| Código | Ud | Descripción | Rendimiento | Precio | Importe |
|---|---|---|---|---|---|
| TO00300 | h | OF. 1ª COLOCADOR | 0.2 | 19.85 | 3.97 |
| TP00100 | h | PEÓN ESPECIAL | 0.2 | 18.9 | 3.78 |
| CW00500 | m2 | MALLA TIPO GALLINERO | 1.1 | 2.32 | 2.55 |
| XW00400 | m3 | MORTERO IGNÍF. YESO, VERMICULITA ADITIVOS | 0.03 | 246.95 | 7.41 |
| MC00200 | h | COMPRESOR PARA PROYECTAR | 0.1 | 2.67 | 0.27 |
|  |  | Total |  |  | 17.98 |

**09WWW90015** m2 PROTEC. FUEGO RI-120 MORT. IGNÍF. YESO S/ELEMORT. SUP. LINEALES
Precio: 19.99
Protección contra el fuego con mortero de yeso, vermiculita y aditivos proyectado sobre elementos superficiales o lineales en capas sucesivas hasta alcanzar una RI-120, incluso malla metálica de refuerzo y sujección, fijación al soporte y tensado; según CTE. Medida la superficie ejecutada.

| Código | Ud | Descripción | Rendimiento | Precio | Importe |
|---|---|---|---|---|---|
| TO00300 | h | OF. 1ª COLOCADOR | 0.22 | 19.85 | 4.37 |
| TP00100 | h | PEÓN ESPECIAL | 0.22 | 18.9 | 4.16 |
| CW00500 | m2 | MALLA TIPO GALLINERO | 1.1 | 2.32 | 2.55 |
| XW00400 | m3 | MORTERO IGNÍF. YESO, VERMICULITA ADITIVOS | 0.035 | 246.95 | 8.64 |
| MC00200 | h | COMPRESOR PARA PROYECTAR | 0.1 | 2.67 | 0.27 |
|  |  | Total |  |  | 19.99 |

**09WWW90016** m2 PROTEC. FUEGO RI-180 MORT. IGNÍF. YESO S/ELEMORT. SUP. LINEALES
Precio: 22.39
Protección contra el fuego con mortero de yeso, vermiculita y aditivos proyectado sobre elementos superficiales o lineales en capas sucesivas hasta alcanzar una RI-180, incluso malla metálica de refuerzo y sujección, fijación al soporte y tensado; según CTE. Medida la superficie ejecutada.

| Código | Ud | Descripción | Rendimiento | Precio | Importe |
|---|---|---|---|---|---|
| TO00300 | h | OF. 1ª COLOCADOR | 0.25 | 19.85 | 4.96 |
| TP00100 | h | PEÓN ESPECIAL | 0.25 | 18.9 | 4.73 |
| CW00500 | m2 | MALLA TIPO GALLINERO | 1.1 | 2.32 | 2.55 |
| XW00400 | m3 | MORTERO IGNÍF. YESO, VERMICULITA ADITIVOS | 0.04 | 246.95 | 9.88 |
| MC00200 | h | COMPRESOR PARA PROYECTAR | 0.1 | 2.67 | 0.27 |
|  |  | Total |  |  | 22.39 |

**09WWW90017** m2 PROTEC. FUEGO RI-240 MORT. IGNÍF. YESO S/ELEMORT. SUP. LINEALES
Precio: 24.29
Protección contra el fuego con mortero de yeso, vermiculita y aditivos proyectado sobre elementos superficiales o lineales en capas sucesivas hasta alcanzar una RI-240, incluso malla metálica de refuerzo y sujección, fijación al soporte y tensado; según CTE. Medida la superficie ejecutada.

| Código | Ud | Descripción | Rendimiento | Precio | Importe |
|---|---|---|---|---|---|
| TO00300 | h | OF. 1ª COLOCADOR | 0.28 | 19.85 | 5.56 |
| TP00100 | h | PEÓN ESPECIAL | 0.28 | 18.9 | 5.29 |
| CW00500 | m2 | MALLA TIPO GALLINERO | 1.1 | 2.32 | 2.55 |
| XW00400 | m3 | MORTERO IGNÍF. YESO, VERMICULITA ADITIVOS | 0.043 | 246.95 | 10.62 |
| MC00200 | h | COMPRESOR PARA PROYECTAR | 0.1 | 2.67 | 0.27 |
|  |  | Total |  |  | 24.29 |

**09WWW90055** m2 PROTEC. FUEGO R-30 DE SOPORTES ACERO CON MORT. IGNÍF. ESCAYOLA
Precio: 26.51
Protección contra el fuego de soportes de acero formada por: cercos de redondos de acero B 400 S, de 6 mm de diámetro cada 50 cm chapa nervada, troquelada de acero galvanizado, dos capas de mortero aislante de escayola y perlita, y malla de tela metálica, hasta conseguir una R-30, incluso p.p. de alambre de atado y solapes; según CTE. Medida la superficie ejecutada.

| Código | Ud | Descripción | Rendimiento | Precio | Importe |
|---|---|---|---|---|---|
| TO00300 | h | OF. 1ª COLOCADOR | 0.35 | 19.85 | 6.95 |
| TP00100 | h | PEÓN ESPECIAL | 0.35 | 18.9 | 6.62 |
| CW00200 | m2 | CHAPA NERVADA TROQUELADA DE ACERO GALVANIZADO | 1.05 | 3.97 | 4.17 |
| CW00500 | m2 | MALLA TIPO GALLINERO | 1.1 | 2.32 | 2.55 |
| XW00300 | m3 | MORTERO IGNÍF. ESCAYOLA Y PERLITA | 0.02 | 289.3 | 5.79 |
| WW00300 | u | MATERIAL COMPLEMENTARIO O PZAS. ESPECIALES | 0.5 | 0.55 | 0.28 |
| WW00400 | u | PEQUEÑO MATERIAL | 0.5 | 0.3 | 0.15 |
|  |  | Total |  |  | 26.51 |

**09WWW90151** m2 PROTEC. FUEGO R-30 DE SOPORTES ACERO CON MORT. IGNÍF. CEMENTO
Precio: 22.56
Protección contra el fuego de soportes de acero formada por: cerco de redondos de acero B 400 S, de 6 mm de diámetro cada 50 cm, chapa nervada troquelada de acero galvanizado y capa de mortero aislante de cemento, aditivos y perlita expandida, hasta conseguir una R-30, incluso p.p. de alambre de atado y solapes; según CTE. Medida la superficie ejecutada.

| Código | Ud | Descripción | Rendimiento | Precio | Importe |
|---|---|---|---|---|---|
| TO00300 | h | OF. 1ª COLOCADOR | 0.3 | 19.85 | 5.96 |
| TP00100 | h | PEÓN ESPECIAL | 0.3 | 18.9 | 5.67 |
| CW00200 | m2 | CHAPA NERVADA TROQUELADA DE ACERO GALVANIZADO | 1.05 | 3.97 | 4.17 |
| XW00100 | m3 | MORTERO IGNÍF. CEMENTO, ADITV, PERLITA EXPANDIDA | 0.02 | 316.58 | 6.33 |
| WW00300 | u | MATERIAL COMPLEMENTARIO O PZAS. ESPECIALES | 0.5 | 0.55 | 0.28 |
| WW00400 | u | PEQUEÑO MATERIAL | 0.5 | 0.3 | 0.15 |
|  |  | Total |  |  | 22.56 |

**09WWW90152** m2 PROTEC. FUEGO R-60 DE SOPORTES ACERO CON MORT. IGNÍF. CEMENTO
Precio: 29.6
Protección contra el fuego de soportes de acero formada por: cerco de redondos de acero B 400 S, de 6 mm de diámetro cada 50 cm, chapa nervada troquelada de acero galvanizado y capa de mortero aislante de cemento, aditivos y perlita expandida, hasta conseguir una R-60, incluso p.p. de alambre de atado y solapes; según CTE. Medida la superficie ejecutada.

| Código | Ud | Descripción | Rendimiento | Precio | Importe |
|---|---|---|---|---|---|
| TO00300 | h | OF. 1ª COLOCADOR | 0.4 | 19.85 | 7.94 |
| TP00100 | h | PEÓN ESPECIAL | 0.4 | 18.9 | 7.56 |
| CW00200 | m2 | CHAPA NERVADA TROQUELADA DE ACERO GALVANIZADO | 1.05 | 3.97 | 4.17 |
| XW00100 | m3 | MORTERO IGNÍF. CEMENTO, ADITV, PERLITA EXPANDIDA | 0.03 | 316.58 | 9.50 |
| WW00300 | u | MATERIAL COMPLEMENTARIO O PZAS. ESPECIALES | 0.5 | 0.55 | 0.28 |
| WW00400 | u | PEQUEÑO MATERIAL | 0.5 | 0.3 | 0.15 |
|  |  | Total |  |  | 29.6 |

**09WWW90153** m2 PROTEC. FUEGO R-90 DE SOPORTES ACERO CON MORT. IGNÍF. CEMENTO
Precio: 33.12
Protección contra el fuego de soportes de acero formada por: cerco de redondos de acero B 400 S, de 6 mm de diámetro cada 50 cm, chapa nervada troquelada de acero galvanizado y capa de mortero aislante de cemento, aditivos y perlita expandida, hasta conseguir una R-90, incluso p.p. de alambre de atado y solapes; según CTE. Medida la superficie ejecutada.

| Código | Ud | Descripción | Rendimiento | Precio | Importe |
|---|---|---|---|---|---|
| TO00300 | h | OF. 1ª COLOCADOR | 0.45 | 19.85 | 8.93 |
| TP00100 | h | PEÓN ESPECIAL | 0.45 | 18.9 | 8.51 |
| CW00200 | m2 | CHAPA NERVADA TROQUELADA DE ACERO GALVANIZADO | 1.05 | 3.97 | 4.17 |
| XW00100 | m3 | MORTERO IGNÍF. CEMENTO, ADITV, PERLITA EXPANDIDA | 0.035 | 316.58 | 11.08 |
| WW00300 | u | MATERIAL COMPLEMENTARIO O PZAS. ESPECIALES | 0.5 | 0.55 | 0.28 |
| WW00400 | u | PEQUEÑO MATERIAL | 0.5 | 0.3 | 0.15 |
|  |  | Total |  |  | 33.12 |

**09WWW90154** m2 PROTEC. FUEGO RI-120 DE SOPORTES ACERO CON MORT. IGNÍF. CEMENTO
Precio: 34.7
Protección contra el fuego de soportes de acero formada por: cerco de redondos de acero B 400 S, de 6 mm de diámetro cada 50 cm, chapa nervada troquelada de acero galvanizado y capa de mortero aislante de cemento, aditivos y perlita expandida, hasta conseguir una RI-120, incluso p.p. de alambre de atado y solapes; según CTE. Medida la superficie ejecutada.

| Código | Ud | Descripción | Rendimiento | Precio | Importe |
|---|---|---|---|---|---|
| TO00300 | h | OF. 1ª COLOCADOR | 0.45 | 19.85 | 8.93 |
| TP00100 | h | PEÓN ESPECIAL | 0.45 | 18.9 | 8.51 |
| CW00200 | m2 | CHAPA NERVADA TROQUELADA DE ACERO GALVANIZADO | 1.05 | 3.97 | 4.17 |
| XW00100 | m3 | MORTERO IGNÍF. CEMENTO, ADITV, PERLITA EXPANDIDA | 0.04 | 316.58 | 12.66 |
| WW00300 | u | MATERIAL COMPLEMENTARIO O PZAS. ESPECIALES | 0.5 | 0.55 | 0.28 |
| WW00400 | u | PEQUEÑO MATERIAL | 0.5 | 0.3 | 0.15 |
|  |  | Total |  |  | 34.7 |

**09WWW90155** m2 PROTEC. FUEGO RI-180 DE SOPORTES ACERO CON MORT. IGNÍF. CEMENTO
Precio: 36.5
Protección contra el fuego de soportes de acero formada por: cerco de redondos de acero B 400 S, de 6 mm de diámetro cada 50 cm, chapa nervada troquelada de acero galvanizado y capa de mortero aislante de cemento, aditivos y perlita expandida, hasta conseguir una RI-180, incluso p.p. de alambre de atado y solapes; según CTE. Medida la superficie ejecutada.

| Código | Ud | Descripción | Rendimiento | Precio | Importe |
|---|---|---|---|---|---|
| TO00300 | h | OF. 1ª COLOCADOR | 0.48 | 19.85 | 9.53 |
| TP00100 | h | PEÓN ESPECIAL | 0.48 | 18.9 | 9.07 |
| CW00200 | m2 | CHAPA NERVADA TROQUELADA DE ACERO GALVANIZADO | 1.05 | 3.97 | 4.17 |
| XW00100 | m3 | MORTERO IGNÍF. CEMENTO, ADITV, PERLITA EXPANDIDA | 0.042 | 316.58 | 13.30 |
| WW00300 | u | MATERIAL COMPLEMENTARIO O PZAS. ESPECIALES | 0.5 | 0.55 | 0.28 |
| WW00400 | u | PEQUEÑO MATERIAL | 0.5 | 0.3 | 0.15 |
|  |  | Total |  |  | 36.5 |

**09WWW90156** m2 PROTEC. FUEGO RI-240 DE SOPORTES ACERO CON MORT. IGNÍF. CEMENTO
Precio: 38.61
Protección contra el fuego de soportes de acero formada por: cerco de redondos de acero B 400 S, de 6 mm de diámetro cada 50 cm, chapa nervada troquelada de acero galvanizado y capa de mortero aislante de cemento, aditivos y perlita expandida, hasta conseguir una RI-240, incluso p.p. de alambre de atado y solapes; según CTE. Medida la superficie ejecutada.

| Código | Ud | Descripción | Rendimiento | Precio | Importe |
|---|---|---|---|---|---|
| TO00300 | h | OF. 1ª COLOCADOR | 0.51 | 19.85 | 10.12 |
| TP00100 | h | PEÓN ESPECIAL | 0.51 | 18.9 | 9.64 |
| CW00200 | m2 | CHAPA NERVADA TROQUELADA DE ACERO GALVANIZADO | 1.05 | 3.97 | 4.17 |
| XW00100 | m3 | MORTERO IGNÍF. CEMENTO, ADITV, PERLITA EXPANDIDA | 0.045 | 316.58 | 14.25 |
| WW00300 | u | MATERIAL COMPLEMENTARIO O PZAS. ESPECIALES | 0.5 | 0.55 | 0.28 |
| WW00400 | u | PEQUEÑO MATERIAL | 0.5 | 0.3 | 0.15 |
|  |  | Total |  |  | 38.61 |

### 10 REVESTIMIENTOS (06/01/2008)

#### 10A APLACADOS (06/01/2008)

##### 10AA Alicatados (06/01/2008)

###### 10AAD Decorados (06/01/2008)

###### 10AAE Especiales

**10AAE00001** m2 ALICATADO AZULEJO COLOR LISO 15x15 cm FAB. ARTESANA M. BASTARDO
Precio: 64.03
Alicatado con azulejo de color liso de 15x15 cm y fábricación artesana, recibido con mortero bastardo M10 (1:0,5:4), incluso cortes, p.p. de piezas romas o ingletes, rejuntado y limpieza. Medida la superficie ejecutada.

| Código | Ud | Descripción | Rendimiento | Precio | Importe |
|---|---|---|---|---|---|
| TO00200 | h | OF. 1ª ALICATADOR | 0.75 | 19.85 | 14.89 |
| TP00100 | h | PEÓN ESPECIAL | 0.375 | 18.9 | 7.09 |
| AGM01600 | m3 | MORTERO BASTARDO M10 (1:0,5:4) CEM II/A-L 32,5 N Y CAL | 0.021 | 100.17 | 2.10 |
| GC00100 | t | CEMENTO BLANCO BL II/A-L 42,5 R EN SACOS | 0.001 | 246.4 | 0.25 |
| RA00100 | u | AZULEJO ARTESANO 15x15 cm | 47.17 | 0.83 | 39.15 |
| WW00300 | u | MATERIAL COMPLEMENTARIO O PZAS. ESPECIALES | 1 | 0.55 | 0.55 |
|  |  | Total |  |  | 64.03 |

**10AAE00002** m2 ALICATADO PLAQUETA CER. VIDRIADA 10x20 cm M. BASTARDO
Precio: 27.63
Alicatado con plaquetas cerámicas vidriadas de 10x20 cm recibidas con mortero bastardo M10 (1:0,5:4), incluso preparación de paramentos, cortes, p.p. de piezas romas o ingletes, rejuntado y limpieza. Medida la superficie ejecutada.

| Código | Ud | Descripción | Rendimiento | Precio | Importe |
|---|---|---|---|---|---|
| TO00200 | h | OF. 1ª ALICATADOR | 0.5 | 19.85 | 9.93 |
| TP00100 | h | PEÓN ESPECIAL | 0.25 | 18.9 | 4.73 |
| AGM01600 | m3 | MORTERO BASTARDO M10 (1:0,5:4) CEM II/A-L 32,5 N Y CAL | 0.021 | 100.17 | 2.10 |
| GC00100 | t | CEMENTO BLANCO BL II/A-L 42,5 R EN SACOS | 0.001 | 246.4 | 0.25 |
| RA05500 | u | PLAQUETA CERÁMICA VIDRIADA 10x20 cm | 53 | 0.19 | 10.07 |
| WW00300 | u | MATERIAL COMPLEMENTARIO O PZAS. ESPECIALES | 1 | 0.55 | 0.55 |
|  |  | Total |  |  | 27.63 |

**10AAE00003** m2 ALICATADO PLAQUETA CER. VIDRIADA 15x30 cm M. BASTARDO
Precio: 26.29
Alicatado con plaquetas cerámicas vidriadas de 15x30 cm recibidas con mortero bastardo M10 (1:0,5:4), incluso preparación de paramentos, cortes, p.p. de piezas romas o ingletes, rejuntado y limpieza. Medida la superficie ejecutada.

| Código | Ud | Descripción | Rendimiento | Precio | Importe |
|---|---|---|---|---|---|
| TO00200 | h | OF. 1ª ALICATADOR | 0.5 | 19.85 | 9.93 |
| TP00100 | h | PEÓN ESPECIAL | 0.25 | 18.9 | 4.73 |
| AGM01600 | m3 | MORTERO BASTARDO M10 (1:0,5:4) CEM II/A-L 32,5 N Y CAL | 0.021 | 100.17 | 2.10 |
| GC00100 | t | CEMENTO BLANCO BL II/A-L 42,5 R EN SACOS | 0.001 | 246.4 | 0.25 |
| RA05600 | u | PLAQUETA CERÁMICA VIDRIADA 15x30 cm | 23.59 | 0.37 | 8.73 |
| WW00300 | u | MATERIAL COMPLEMENTARIO O PZAS. ESPECIALES | 1 | 0.55 | 0.55 |
|  |  | Total |  |  | 26.29 |

**10AAE00021** m2 ALICATADO AZULEJO COLOR LISO 15x15 cm FAB. ARTES. ADHESIVO
Precio: 56.58
Alicatado con azulejo de color liso de 15x15 cm y fábricación artesana, recibido con adhesivo, incluso cortes, p.p. de piezas romas o ingletes, rejuntado y limpieza. Medida la superficie ejecutada.

| Código | Ud | Descripción | Rendimiento | Precio | Importe |
|---|---|---|---|---|---|
| TO00200 | h | OF. 1ª ALICATADOR | 0.56 | 19.85 | 11.12 |
| TP00100 | h | PEÓN ESPECIAL | 0.28 | 18.9 | 5.29 |
| GC00100 | t | CEMENTO BLANCO BL II/A-L 42,5 R EN SACOS | 0.001 | 246.4 | 0.25 |
| GP00100 | kg | PASTA ADHESIVA | 1 | 0.22 | 0.22 |
| RA00100 | u | AZULEJO ARTESANO 15x15 cm | 47.17 | 0.83 | 39.15 |
| WW00300 | u | MATERIAL COMPLEMENTARIO O PZAS. ESPECIALES | 1 | 0.55 | 0.55 |
|  |  | Total |  |  | 56.58 |

**10AAE00022** m2 ALICATADO PLAQUETA CER. VIDRIADA 10x20 cm ADHESIVO
Precio: 22.12
Alicatado con plaqueta cerámica vidriada de 10x20 cm recibida con adhesivo, incluso cortes, p.p. de piezas romas o ingletes, rejuntado y limpieza. Medida la superficie ejecutada.

| Código | Ud | Descripción | Rendimiento | Precio | Importe |
|---|---|---|---|---|---|
| TO00200 | h | OF. 1ª ALICATADOR | 0.375 | 19.85 | 7.44 |
| TP00100 | h | PEÓN ESPECIAL | 0.19 | 18.9 | 3.59 |
| GC00100 | t | CEMENTO BLANCO BL II/A-L 42,5 R EN SACOS | 0.001 | 246.4 | 0.25 |
| GP00100 | kg | PASTA ADHESIVA | 1 | 0.22 | 0.22 |
| RA05500 | u | PLAQUETA CERÁMICA VIDRIADA 10x20 cm | 53 | 0.19 | 10.07 |
| WW00300 | u | MATERIAL COMPLEMENTARIO O PZAS. ESPECIALES | 1 | 0.55 | 0.55 |
|  |  | Total |  |  | 22.12 |

**10AAE00023** m2 ALICATADO PLAQUETA CER. VIDRIADA 15x30 cm ADHESIVO
Precio: 20.78
Alicatado con plaqueta cerámica vidriada de 15x30 cm recibida con adhesivo, incluso cortes, p.p. de piezas romas o ingletes, rejuntado y limpieza. Medida la superficie ejecutada.

| Código | Ud | Descripción | Rendimiento | Precio | Importe |
|---|---|---|---|---|---|
| TO00200 | h | OF. 1ª ALICATADOR | 0.375 | 19.85 | 7.44 |
| TP00100 | h | PEÓN ESPECIAL | 0.19 | 18.9 | 3.59 |
| GC00100 | t | CEMENTO BLANCO BL II/A-L 42,5 R EN SACOS | 0.001 | 246.4 | 0.25 |
| GP00100 | kg | PASTA ADHESIVA | 1 | 0.22 | 0.22 |
| RA05600 | u | PLAQUETA CERÁMICA VIDRIADA 15x30 cm | 23.59 | 0.37 | 8.73 |
| WW00300 | u | MATERIAL COMPLEMENTARIO O PZAS. ESPECIALES | 1 | 0.55 | 0.55 |
|  |  | Total |  |  | 20.78 |

**10AAE90001** m2 ALICATADO GRES PORCELÁNICO ESM. 15x15 cm ADHESIVO
Precio: 73.91
Alicatado con placa de gres porcelánico esmaltado de 15x15 cm, recibido con adhesivo, incluso cortes y p.p. de piezas romas o ingletes, rejuntado y limpieza. Medida la superficie ejecutada.

| Código | Ud | Descripción | Rendimiento | Precio | Importe |
|---|---|---|---|---|---|
| TO00100 | h | OF. 1ª ALBAÑILERÍA | 0.28 | 19.85 | 5.56 |
| TO00200 | h | OF. 1ª ALICATADOR | 0.56 | 19.85 | 11.12 |
| GC00100 | t | CEMENTO BLANCO BL II/A-L 42,5 R EN SACOS | 0.001 | 246.4 | 0.25 |
| GP00100 | kg | PASTA ADHESIVA | 2 | 0.22 | 0.44 |
| RA05510 | u | PLACA GRES PORCELÁNICO ESMALTADO 15x15 cm | 46.66 | 1.2 | 55.99 |
| WW00300 | u | MATERIAL COMPLEMENTARIO O PZAS. ESPECIALES | 1 | 0.55 | 0.55 |
|  |  | Total |  |  | 73.91 |

**10AAE90003** m2 ALICATADO GRES PORCELÁNICO ESM. 40x40 cm ADHESIVO
Precio: 64.89
Alicatado con placa de gres porcelánico esmaltado de 40x40 cm, recibido con adhesivo, incluso cortes y p.p. de piezas romas o ingletes, rejuntado y limpieza. Medida la superficie ejecutada.

| Código | Ud | Descripción | Rendimiento | Precio | Importe |
|---|---|---|---|---|---|
| TO00100 | h | OF. 1ª ALBAÑILERÍA | 0.28 | 19.85 | 5.56 |
| TO00200 | h | OF. 1ª ALICATADOR | 0.56 | 19.85 | 11.12 |
| GC00100 | t | CEMENTO BLANCO BL II/A-L 42,5 R EN SACOS | 0.001 | 246.4 | 0.25 |
| GP00100 | kg | PASTA ADHESIVA | 2 | 0.22 | 0.44 |
| RA05520 | u | PLACA GRES PORCELÁNICO ESMALTADO 40x40 cm | 6.56 | 7.16 | 46.97 |
| WW00300 | u | MATERIAL COMPLEMENTARIO O PZAS. ESPECIALES | 1 | 0.55 | 0.55 |
|  |  | Total |  |  | 64.89 |

**10AAE90006** m2 ALICATADO GRES PORCELÁNICO 25x25 cm ADHESIVO
Precio: 88.98
Alicatado con placa de gres porcelánico de 25x25 cm, recibido con adhesivo, incluso cortes y p.p. de piezas romas o ingletes, rejuntado y limpieza. Medida la superficie ejecutada.

| Código | Ud | Descripción | Rendimiento | Precio | Importe |
|---|---|---|---|---|---|
| TO00100 | h | OF. 1ª ALBAÑILERÍA | 0.28 | 19.85 | 5.56 |
| TO00200 | h | OF. 1ª ALICATADOR | 0.56 | 19.85 | 11.12 |
| GC00100 | t | CEMENTO BLANCO BL II/A-L 42,5 R EN SACOS | 0.001 | 246.4 | 0.25 |
| GP00100 | kg | PASTA ADHESIVA | 2 | 0.22 | 0.44 |
| RA05530 | u | PLACA GRES PORCELÁNICO 25x25 cm | 16.8 | 4.23 | 71.06 |
| WW00300 | u | MATERIAL COMPLEMENTARIO O PZAS. ESPECIALES | 1 | 0.55 | 0.55 |
|  |  | Total |  |  | 88.98 |

**10AAE90007** m2 ALICATADO GRES PORCELÁNICO 30x30 cm ADHESIVO
Precio: 77.85
Alicatado con placa de gres porcelánico de 30x30 cm, recibido con adhesivo, incluso cortes y p.p. de piezas romas o ingletes, rejuntado y limpieza. Medida la superficie ejecutada.

| Código | Ud | Descripción | Rendimiento | Precio | Importe |
|---|---|---|---|---|---|
| TO00100 | h | OF. 1ª ALBAÑILERÍA | 0.28 | 19.85 | 5.56 |
| TO00200 | h | OF. 1ª ALICATADOR | 0.56 | 19.85 | 11.12 |
| GC00100 | t | CEMENTO BLANCO BL II/A-L 42,5 R EN SACOS | 0.001 | 246.4 | 0.25 |
| GP00100 | kg | PASTA ADHESIVA | 2 | 0.22 | 0.44 |
| RA05540 | u | PLACA GRES PORCELÁNICO 30x30 cm | 11.66 | 5.14 | 59.93 |
| WW00300 | u | MATERIAL COMPLEMENTARIO O PZAS. ESPECIALES | 1 | 0.55 | 0.55 |
|  |  | Total |  |  | 77.85 |

**10AAE90008** m2 ALICATADO GRES PORCELÁNICO 40x40 cm ADHESIVO
Precio: 95.72
Alicatado con palca de gres porcelánico de 40x40x cm, recibido con adhesivo, incluso cortes y p.p. de piezas romas o ingletes, rejuntado y limpieza. Medida la superficie ejecutada.

| Código | Ud | Descripción | Rendimiento | Precio | Importe |
|---|---|---|---|---|---|
| TO00100 | h | OF. 1ª ALBAÑILERÍA | 0.28 | 19.85 | 5.56 |
| TO00200 | h | OF. 1ª ALICATADOR | 0.56 | 19.85 | 11.12 |
| GC00100 | t | CEMENTO BLANCO BL II/A-L 42,5 R EN SACOS | 0.001 | 246.4 | 0.25 |
| GP00100 | kg | PASTA ADHESIVA | 2 | 0.22 | 0.44 |
| RA05550 | u | PLACA GRES PORCELÁNICO 40x40 cm | 6.56 | 11.86 | 77.80 |
| WW00300 | u | MATERIAL COMPLEMENTARIO O PZAS. ESPECIALES | 1 | 0.55 | 0.55 |
|  |  | Total |  |  | 95.72 |

**10AAE90012** m2 ALICATADO GRES RÚSTICO 20x20 cm ADHESIVO
Precio: 59.92
Alicatado con placa de gres rústico de 20x20 cm, recibido con adhesivo, incluso cortes y p.p. de piezas romas o ingletes, rejuntado y limpieza. Medida la superficie ejecutada.

| Código | Ud | Descripción | Rendimiento | Precio | Importe |
|---|---|---|---|---|---|
| TO00100 | h | OF. 1ª ALBAÑILERÍA | 0.28 | 19.85 | 5.56 |
| TO00200 | h | OF. 1ª ALICATADOR | 0.56 | 19.85 | 11.12 |
| GC00100 | t | CEMENTO BLANCO BL II/A-L 42,5 R EN SACOS | 0.001 | 246.4 | 0.25 |
| GP00100 | kg | PASTA ADHESIVA | 2 | 0.22 | 0.44 |
| RA05610 | u | PLACA GRES RÚSTICO DE 20x20 cm | 26.25 | 1.6 | 42.00 |
| WW00300 | u | MATERIAL COMPLEMENTARIO O PZAS. ESPECIALES | 1 | 0.55 | 0.55 |
|  |  | Total |  |  | 59.92 |

**10AAE90013** m2 ALICATADO GRES RÚSTICO 31x31 cm ADHESIVO
Precio: 48.5
Alicatado con placa de gres rústico de 31x31 cm, recibido con adhesivo, incluso cortes y p.p. de piezas romas o ingletes, rejuntado y limpieza. Medida la superficie ejecutada.

| Código | Ud | Descripción | Rendimiento | Precio | Importe |
|---|---|---|---|---|---|
| TO00100 | h | OF. 1ª ALBAÑILERÍA | 0.28 | 19.85 | 5.56 |
| TO00200 | h | OF. 1ª ALICATADOR | 0.56 | 19.85 | 11.12 |
| GC00100 | t | CEMENTO BLANCO BL II/A-L 42,5 R EN SACOS | 0.001 | 246.4 | 0.25 |
| GP00100 | kg | PASTA ADHESIVA | 2 | 0.22 | 0.44 |
| RA05620 | u | PLACA GRES RÚSTICO DE 31x31 cm | 10.92 | 2.8 | 30.58 |
| WW00300 | u | MATERIAL COMPLEMENTARIO O PZAS. ESPECIALES | 1 | 0.55 | 0.55 |
|  |  | Total |  |  | 48.5 |

**10AAE90026** m2 ALICATADO GRES RÚSTICO 20x20 cm M. BASTARDO
Precio: 93.08
Alicatado con placa de gres rústico de 20x20 cm, recibido mortero bastardo M 10 (1:0,5:4), incluso preparación de paramentos y cortes y p.p. de piezas romas o ingletes, rejuntado y limpieza. Medida la superficie ejecutada.

| Código | Ud | Descripción | Rendimiento | Precio | Importe |
|---|---|---|---|---|---|
| TO00100 | h | OF. 1ª ALBAÑILERÍA | 0.28 | 19.85 | 5.56 |
| TO00200 | h | OF. 1ª ALICATADOR | 0.56 | 19.85 | 11.12 |
| AGM01600 | m3 | MORTERO BASTARDO M10 (1:0,5:4) CEM II/A-L 32,5 N Y CAL | 0.021 | 100.17 | 2.10 |
| GC00100 | t | CEMENTO BLANCO BL II/A-L 42,5 R EN SACOS | 0.001 | 246.4 | 0.25 |
| RA05620 | u | PLACA GRES RÚSTICO DE 31x31 cm | 26.25 | 2.8 | 73.50 |
| WW00300 | u | MATERIAL COMPLEMENTARIO O PZAS. ESPECIALES | 1 | 0.55 | 0.55 |
|  |  | Total |  |  | 93.08 |

###### 10AAL Lisos

**10AAL00001** m2 ALICATADO AZULEJO BLANCO 15x15 cm M. BASTARDO
Precio: 25.11
Alicatado con azulejo blanco de 15x15 cm recibido con mortero bastardo M10 (1:0,5:4), incluso preparación del paramento, cortes, p.p. de piezas romas o ingletes, rejuntado y limpieza. Medida la superficie ejecutada.

| Código | Ud | Descripción | Rendimiento | Precio | Importe |
|---|---|---|---|---|---|
| TO00200 | h | OF. 1ª ALICATADOR | 0.5 | 19.85 | 9.93 |
| TP00100 | h | PEÓN ESPECIAL | 0.25 | 18.9 | 4.73 |
| AGM01600 | m3 | MORTERO BASTARDO M10 (1:0,5:4) CEM II/A-L 32,5 N Y CAL | 0.021 | 100.17 | 2.10 |
| GC00100 | t | CEMENTO BLANCO BL II/A-L 42,5 R EN SACOS | 0.001 | 246.4 | 0.25 |
| RA00200 | u | AZULEJO BLANCO 15x15 cm | 47.17 | 0.16 | 7.55 |
| WW00300 | u | MATERIAL COMPLEMENTARIO O PZAS. ESPECIALES | 1 | 0.55 | 0.55 |
|  |  | Total |  |  | 25.11 |

**10AAL00002** m2 ALICATADO AZULEJO COLOR LISO 15x15 cm M. BASTARDO
Precio: 25.58
Alicatado con azulejo de color liso suave de 15x15 cm recibido con mortero bastardo M10 (1:0,5:4), incluso preparación del paramento, cortes p.p. de piezas romas o ingletes, rejuntado y limpieza. Medida la superficie ejecutada.

| Código | Ud | Descripción | Rendimiento | Precio | Importe |
|---|---|---|---|---|---|
| TO00200 | h | OF. 1ª ALICATADOR | 0.5 | 19.85 | 9.93 |
| TP00100 | h | PEÓN ESPECIAL | 0.25 | 18.9 | 4.73 |
| AGM01600 | m3 | MORTERO BASTARDO M10 (1:0,5:4) CEM II/A-L 32,5 N Y CAL | 0.021 | 100.17 | 2.10 |
| GC00100 | t | CEMENTO BLANCO BL II/A-L 42,5 R EN SACOS | 0.001 | 246.4 | 0.25 |
| RA00300 | u | AZULEJO COLOR LISO SUAVE 15x15 cm | 47.17 | 0.17 | 8.02 |
| WW00300 | u | MATERIAL COMPLEMENTARIO O PZAS. ESPECIALES | 1 | 0.55 | 0.55 |
|  |  | Total |  |  | 25.58 |

**10AAL00003** m2 ALICATADO AZULEJO BLANCO 15x15 cm ADHESIVO
Precio: 19.6
Alicatado con azulejo blanco de 15x15 cm recibido con adhesivo, incluso cortes, p.p. de piezas romas o ingletes, rejuntado y limpieza. Medida la superficie ejecutada.

| Código | Ud | Descripción | Rendimiento | Precio | Importe |
|---|---|---|---|---|---|
| TO00200 | h | OF. 1ª ALICATADOR | 0.375 | 19.85 | 7.44 |
| TP00100 | h | PEÓN ESPECIAL | 0.19 | 18.9 | 3.59 |
| GC00100 | t | CEMENTO BLANCO BL II/A-L 42,5 R EN SACOS | 0.001 | 246.4 | 0.25 |
| GP00100 | kg | PASTA ADHESIVA | 1 | 0.22 | 0.22 |
| RA00200 | u | AZULEJO BLANCO 15x15 cm | 47.17 | 0.16 | 7.55 |
| WW00300 | u | MATERIAL COMPLEMENTARIO O PZAS. ESPECIALES | 1 | 0.55 | 0.55 |
|  |  | Total |  |  | 19.6 |

**10AAL00004** m2 ALICATADO AZULEJO COLOR LISO 15x15 cm ADHESIVO
Precio: 20.07
Alicatado con azulejo de color liso suave de 15x15 cm recibido con adhesivo, incluso cortes, p.p. de piezas romas o ingletes, rejuntado y limpieza. Medida la superficie ejecutada.

| Código | Ud | Descripción | Rendimiento | Precio | Importe |
|---|---|---|---|---|---|
| TO00200 | h | OF. 1ª ALICATADOR | 0.375 | 19.85 | 7.44 |
| TP00100 | h | PEÓN ESPECIAL | 0.19 | 18.9 | 3.59 |
| GC00100 | t | CEMENTO BLANCO BL II/A-L 42,5 R EN SACOS | 0.001 | 246.4 | 0.25 |
| GP00100 | kg | PASTA ADHESIVA | 1 | 0.22 | 0.22 |
| RA00300 | u | AZULEJO COLOR LISO SUAVE 15x15 cm | 47.17 | 0.17 | 8.02 |
| WW00300 | u | MATERIAL COMPLEMENTARIO O PZAS. ESPECIALES | 1 | 0.55 | 0.55 |
|  |  | Total |  |  | 20.07 |

**10AAL90001** m2 ALICATADO AZULEJO BLANCO 20x20 cm ADHESIVO
Precio: 25.27
Alicatado con azulejo blanco de 20x20 cm, recibido con adhesivo, incluso cortes y p.p. de piezas romas o ingletes, rejuntado y limpieza. Medida la superficie ejecutada.

| Código | Ud | Descripción | Rendimiento | Precio | Importe |
|---|---|---|---|---|---|
| TO00100 | h | OF. 1ª ALBAÑILERÍA | 0.28 | 19.85 | 5.56 |
| TO00200 | h | OF. 1ª ALICATADOR | 0.56 | 19.85 | 11.12 |
| GC00100 | t | CEMENTO BLANCO BL II/A-L 42,5 R EN SACOS | 0.001 | 246.4 | 0.25 |
| GP00100 | kg | PASTA ADHESIVA | 2 | 0.22 | 0.44 |
| RA00210 | u | AZULEJO BLANCO 20x20 cm | 26.25 | 0.28 | 7.35 |
| WW00300 | u | MATERIAL COMPLEMENTARIO O PZAS. ESPECIALES | 1 | 0.55 | 0.55 |
|  |  | Total |  |  | 25.27 |

**10AAL90002** m2 ALICATADO AZULEJO COLOR LISO 20x20 cm ADHESIVO
Precio: 29.47
Alicatado con azulejo de color liso suave de 20x20 cm, recibido con adhesivo, incluso cortes y p.p. de piezas romas o ingletes, rejuntado y limpieza. Medida la superficie ejecutada.

| Código | Ud | Descripción | Rendimiento | Precio | Importe |
|---|---|---|---|---|---|
| TO00100 | h | OF. 1ª ALBAÑILERÍA | 0.28 | 19.85 | 5.56 |
| TO00200 | h | OF. 1ª ALICATADOR | 0.56 | 19.85 | 11.12 |
| GC00100 | t | CEMENTO BLANCO BL II/A-L 42,5 R EN SACOS | 0.001 | 246.4 | 0.25 |
| GP00100 | kg | PASTA ADHESIVA | 2 | 0.22 | 0.44 |
| RA00310 | u | AZULEJO COLOR LISO SUAVE 20x20 cm | 26.25 | 0.44 | 11.55 |
| WW00300 | u | MATERIAL COMPLEMENTARIO O PZAS. ESPECIALES | 1 | 0.55 | 0.55 |
|  |  | Total |  |  | 29.47 |

###### 10AAW Varios

**10AAW00001** m CENEFA PLAQUETA CER. 7x15 cm FAB. ARTESANA M. BASTARDO
Precio: 6.26
Cenefa con plaqueta cerámica de color liso de 7x15 cm de fábricación artesana, recibida con mortero bastardo M10 (1:0,5:4), incluso cortes, p.p. de piezas romas o ingletes, rejuntado y limpieza. Medida la longitud ejecutada.

| Código | Ud | Descripción | Rendimiento | Precio | Importe |
|---|---|---|---|---|---|
| TO00200 | h | OF. 1ª ALICATADOR | 0.125 | 19.85 | 2.48 |
| TP00100 | h | PEÓN ESPECIAL | 0.065 | 18.9 | 1.23 |
| AGM01600 | m3 | MORTERO BASTARDO M10 (1:0,5:4) CEM II/A-L 32,5 N Y CAL | 0.001 | 100.17 | 0.10 |
| GC00100 | t | CEMENTO BLANCO BL II/A-L 42,5 R EN SACOS | 0.001 | 246.4 | 0.25 |
| RA05700 | u | PLAQUETA CERÁMICA VIDRIADA ARTESANA 7x15 cm | 7.102 | 0.27 | 1.92 |
| WW00300 | u | MATERIAL COMPLEMENTARIO O PZAS. ESPECIALES | 0.5 | 0.55 | 0.28 |
|  |  | Total |  |  | 6.26 |

**10AAW00002** m2 APLACADO PLAQUETA CER. 14x28 cm M. BASTARDO
Precio: 22.43
Aplacados con plaquetas cerámicas de 14x28 cm recibidas con mortero bastardo M10 (1:0,5:4), incluso preparación de paramentos, cortes, p.p. de piezas romas o ingletes, rejuntado y limpieza. Medida la superficie ejecutada.

| Código | Ud | Descripción | Rendimiento | Precio | Importe |
|---|---|---|---|---|---|
| TO00200 | h | OF. 1ª ALICATADOR | 0.5 | 19.85 | 9.93 |
| TP00100 | h | PEÓN ESPECIAL | 0.25 | 18.9 | 4.73 |
| AGM01600 | m3 | MORTERO BASTARDO M10 (1:0,5:4) CEM II/A-L 32,5 N Y CAL | 0.021 | 100.17 | 2.10 |
| GC00100 | t | CEMENTO BLANCO BL II/A-L 42,5 R EN SACOS | 0.001 | 246.4 | 0.25 |
| RA05400 | u | PLAQUETA CERÁMICA 14x28 cm | 27.03 | 0.18 | 4.87 |
| WW00300 | u | MATERIAL COMPLEMENTARIO O PZAS. ESPECIALES | 1 | 0.55 | 0.55 |
|  |  | Total |  |  | 22.43 |

**10AAW00003** m REMATE ALICATADO TIRAS CER. VIDRIADA 5x15 cm M. BASTARDO
Precio: 6.49
Remate de alicatado con tiras de cerámica vidriada de 5x15 cm, recibidas con mortero bastardo M10 (1:0,5:4), incluso cortes, p.p. de piezas romas o ingletes, rejuntado y limpieza. Medida la longitud ejecutada.

| Código | Ud | Descripción | Rendimiento | Precio | Importe |
|---|---|---|---|---|---|
| TO00200 | h | OF. 1ª ALICATADOR | 0.125 | 19.85 | 2.48 |
| TP00100 | h | PEÓN ESPECIAL | 0.065 | 18.9 | 1.23 |
| AGM01600 | m3 | MORTERO BASTARDO M10 (1:0,5:4) CEM II/A-L 32,5 N Y CAL | 0.003 | 100.17 | 0.30 |
| GC00100 | t | CEMENTO BLANCO BL II/A-L 42,5 R EN SACOS | 0.001 | 246.4 | 0.25 |
| RW03800 | u | PIEZA CERÁMICA VIDRIADA DE REMATE DE 5x15 cm | 7.102 | 0.29 | 2.06 |
| WW00300 | u | MATERIAL COMPLEMENTARIO O PZAS. ESPECIALES | 0.3 | 0.55 | 0.17 |
|  |  | Total |  |  | 6.49 |

**10AAW00011** m CENEFA PLAQUETA CER. 7x15 cm FAB. ARTESANA ADHESIVO
Precio: 6.18
Cenefa con plaqueta cerámica de color liso de 7x15 cm de fábricación artesana, recibida con adhesivo, incluso cortes, p.p. de piezas romas o ingletes, rejuntado y limpieza. Medida la longitud ejecutada.

| Código | Ud | Descripción | Rendimiento | Precio | Importe |
|---|---|---|---|---|---|
| TO00200 | h | OF. 1ª ALICATADOR | 0.125 | 19.85 | 2.48 |
| TP00100 | h | PEÓN ESPECIAL | 0.065 | 18.9 | 1.23 |
| GC00100 | t | CEMENTO BLANCO BL II/A-L 42,5 R EN SACOS | 0.001 | 246.4 | 0.25 |
| GP00100 | kg | PASTA ADHESIVA | 0.1 | 0.22 | 0.02 |
| RA05700 | u | PLAQUETA CERÁMICA VIDRIADA ARTESANA 7x15 cm | 7.102 | 0.27 | 1.92 |
| WW00300 | u | MATERIAL COMPLEMENTARIO O PZAS. ESPECIALES | 0.5 | 0.55 | 0.28 |
|  |  | Total |  |  | 6.18 |

**10AAW00012** m APLACADO PLAQUETA CER. 14x28 cm ADHESIVO
Precio: 16.92
Aplacado con plaqueta cerámica de 14x28 cm recibida con adhesivo, incluso cortes, p.p. de piezas romas o ingletes, rejuntado y limpieza. Medida la superficie ejecutada.

| Código | Ud | Descripción | Rendimiento | Precio | Importe |
|---|---|---|---|---|---|
| TO00200 | h | OF. 1ª ALICATADOR | 0.375 | 19.85 | 7.44 |
| TP00100 | h | PEÓN ESPECIAL | 0.19 | 18.9 | 3.59 |
| GC00100 | t | CEMENTO BLANCO BL II/A-L 42,5 R EN SACOS | 0.001 | 246.4 | 0.25 |
| GP00100 | kg | PASTA ADHESIVA | 1 | 0.22 | 0.22 |
| RA05400 | u | PLAQUETA CERÁMICA 14x28 cm | 27.03 | 0.18 | 4.87 |
| WW00300 | u | MATERIAL COMPLEMENTARIO O PZAS. ESPECIALES | 1 | 0.55 | 0.55 |
|  |  | Total |  |  | 16.92 |

**10AAW00013** m REMATE ALICATADO TIRAS CER. VIDRIADA 5x15 cm ADHESIVO
Precio: 6.21
Remate de alicatado con tiras de cerámica vidriada de 5x15 cm recibidas con adhesivo, incluso cortes, p.p. de piezas romas o ingletes, rejuntado y limpieza. Medida la longitud ejecutada.

| Código | Ud | Descripción | Rendimiento | Precio | Importe |
|---|---|---|---|---|---|
| TO00200 | h | OF. 1ª ALICATADOR | 0.125 | 19.85 | 2.48 |
| TP00100 | h | PEÓN ESPECIAL | 0.065 | 18.9 | 1.23 |
| GC00100 | t | CEMENTO BLANCO BL II/A-L 42,5 R EN SACOS | 0.001 | 246.4 | 0.25 |
| GP00100 | kg | PASTA ADHESIVA | 0.1 | 0.22 | 0.02 |
| RW03800 | u | PIEZA CERÁMICA VIDRIADA DE REMATE DE 5x15 cm | 7.102 | 0.29 | 2.06 |
| WW00300 | u | MATERIAL COMPLEMENTARIO O PZAS. ESPECIALES | 0.3 | 0.55 | 0.17 |
|  |  | Total |  |  | 6.21 |

**10AAW90001** m CENEFA GRES PORCELÁNICO ESMALTADO PULIDO 2x20 cm ADHESIVO
Precio: 17.35
Cenefa con placa de gres porcelánico esmaltado y pulido de 2x20 cm, recibida con adhesivo, incluso cortes p.p. de piezas romas o ingletes, rejuntado y limpieza. Medida la longitud ejecutada.

| Código | Ud | Descripción | Rendimiento | Precio | Importe |
|---|---|---|---|---|---|
| TO00100 | h | OF. 1ª ALBAÑILERÍA | 0.018 | 19.85 | 0.36 |
| TO00200 | h | OF. 1ª ALICATADOR | 0.036 | 19.85 | 0.71 |
| GC00100 | t | CEMENTO BLANCO BL II/A-L 42,5 R EN SACOS | 0.001 | 246.4 | 0.25 |
| GP00100 | kg | PASTA ADHESIVA | 0.015 | 0.22 | 0.00 |
| RA05710 | u | PLACA GRES PORCELÁNICO ESMALTADO Y PULIDO 2x20 cm | 5.25 | 3 | 15.75 |
| WW00300 | u | MATERIAL COMPLEMENTARIO O PZAS. ESPECIALES | 0.5 | 0.55 | 0.28 |
|  |  | Total |  |  | 17.35 |

**10AAW90002** m CENEFA GRES PORCELÁNICO 2x20 cm ADHESIVO
Precio: 12.1
Cenefa con placa de gres porcelánico 2x20 cm, recibida con adhesivo, incluso cortes p.p. de piezas romas o ingletes, rejuntado y limpieza. Medida la longitud ejecutada.

| Código | Ud | Descripción | Rendimiento | Precio | Importe |
|---|---|---|---|---|---|
| TO00100 | h | OF. 1ª ALBAÑILERÍA | 0.018 | 19.85 | 0.36 |
| TO00200 | h | OF. 1ª ALICATADOR | 0.036 | 19.85 | 0.71 |
| GC00100 | t | CEMENTO BLANCO BL II/A-L 42,5 R EN SACOS | 0.001 | 246.4 | 0.25 |
| GP00100 | kg | PASTA ADHESIVA | 0.015 | 0.22 | 0.00 |
| RA05720 | u | PLACA GRES PORCELÁNICO 2x20cm | 5.25 | 2 | 10.50 |
| WW00300 | u | MATERIAL COMPLEMENTARIO O PZAS. ESPECIALES | 0.5 | 0.55 | 0.28 |
|  |  | Total |  |  | 12.1 |

**10AAW90003** m CENEFA GRES RÚSTICO 7x20 cm ADHESIVO
Precio: 17.4
Cenefa con placa de gres rústico de 7x20 cm, recibida con adhesivo, incluso cortes p.p. de piezas romas o ingletes, rejuntado y limpieza. Medida la longitud ejecutada.

| Código | Ud | Descripción | Rendimiento | Precio | Importe |
|---|---|---|---|---|---|
| TO00100 | h | OF. 1ª ALBAÑILERÍA | 0.064 | 19.85 | 1.27 |
| TO00200 | h | OF. 1ª ALICATADOR | 0.124 | 19.85 | 2.46 |
| GC00100 | t | CEMENTO BLANCO BL II/A-L 42,5 R EN SACOS | 0.001 | 246.4 | 0.25 |
| GP00100 | kg | PASTA ADHESIVA | 0.03 | 0.22 | 0.01 |
| RA05730 | u | PLACA GRES RÚSTICO 7x20 cm | 5.25 | 2.5 | 13.13 |
| WW00300 | u | MATERIAL COMPLEMENTARIO O PZAS. ESPECIALES | 0.5 | 0.55 | 0.28 |
|  |  | Total |  |  | 17.4 |

##### 10AC Chapados (06/01/2008)

###### 10ACA Piedras artificiales

**10ACA00001** m2 CHAPADO BALDOSAS CHINO LAVADO
Precio: 27.54
Chapado con baldosas de chino lavado, recibidas con mortero M5 (1:6), incluso preparación de paramentos, cortes remates y limpieza. Medida la superficie deduciendo huecos mayores de 0,25 m2.

| Código | Ud | Descripción | Rendimiento | Precio | Importe |
|---|---|---|---|---|---|
| ATC00100 | h | CUADRILLA ALBAÑILERÍA, FORMADA POR OFICIAL 1ª Y PEÓN ESP. | 0.45 | 38.75 | 17.44 |
| AGM01600 | m3 | MORTERO BASTARDO M10 (1:0,5:4) CEM II/A-L 32,5 N Y CAL | 0.021 | 100.17 | 2.10 |
| GC00100 | t | CEMENTO BLANCO BL II/A-L 42,5 R EN SACOS | 0.001 | 246.4 | 0.25 |
| RS01300 | m2 | BALDOSA CHINO LAVADO 40x40 cm | 1.04 | 6.11 | 6.35 |
| WW00300 | u | MATERIAL COMPLEMENTARIO O PZAS. ESPECIALES | 2 | 0.55 | 1.10 |
| WW00400 | u | PEQUEÑO MATERIAL | 1 | 0.3 | 0.30 |
|  |  | Total |  |  | 27.54 |

**10ACA00003** m2 CHAPADO PIEDRA ARTIFICIAL 2 cm ESP.
Precio: 52.42
Chapado de piedra artificial de 2 cm de espesor, en piezas de 40x80 cm de dimensiones máximas,fijadas con anclaje de varillas de acero galvanizado, relleno con mortero bastardo M10 (1:0,5:4) fluido, incluso cajas en muro, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04900 | m2 | PLACA PIEDRA ARTIFICIAL 40x80x2 cm | 1.04 | 16.02 | 16.66 |
| WW00300 | u | MATERIAL COMPLEMENTARIO O PZAS. ESPECIALES | 2 | 0.55 | 1.10 |
| WW00400 | u | PEQUEÑO MATERIAL | 1 | 0.3 | 0.30 |
|  |  | Total |  |  | 52.42 |

**10ACA90001** m2 CHAPADO PIEDRA ARTIFICIAL MORTERO CEM GRIS
Precio: 78.93
Chapado de paramento vertical con piedra artificial de mortero de cemento gris, de 33x33 cm, como max, colocada con ganchos de acero inoxidable y mortero de cemento 1/6. Medida la superficie ejecutada deduciendo huecos mayores de 0,25 m2.

| Código | Ud | Descripción | Rendimiento | Precio | Importe |
|---|---|---|---|---|---|
| ATC00100 | h | CUADRILLA ALBAÑILERÍA, FORMADA POR OFICIAL 1ª Y PEÓN ESP. | 0.45 | 38.75 | 17.44 |
| AGM00500 | m3 | MORTERO DE CEMENTO M5 (1:6) CEM II/A-L 32,5 N | 0.231 | 54.58 | 12.61 |
| GC00100 | t | CEMENTO BLANCO BL II/A-L 42,5 R EN SACOS | 0.001 | 246.4 | 0.25 |
| RA04910 | m2 | PLACA PIEDRA ARTIFICIAL DE MORTERO DE CEM. GRIS 33x33 cm | 1.02 | 41.99 | 42.83 |
| WW00300 | u | MATERIAL COMPLEMENTARIO O PZAS. ESPECIALES | 10 | 0.55 | 5.50 |
| WW00400 | u | PEQUEÑO MATERIAL | 1 | 0.3 | 0.30 |
|  |  | Total |  |  | 78.93 |

**10ACA90004** m2 CHAPADO PIEDRA ARTIFICIAL MORTERO CEM GRIS ABUJARDADA
Precio: 94.99
Chapado de paramento vertical con piedra artificial de mortero de cemento gris abujardada de 33x33 cm, como max, colocada con ganchos de acero inoxidable y mortero de cemento 1/6. Medida la superficie deduciendo huecos mayores de 0,25 m2

| Código | Ud | Descripción | Rendimiento | Precio | Importe |
|---|---|---|---|---|---|
| ATC00100 | h | CUADRILLA ALBAÑILERÍA, FORMADA POR OFICIAL 1ª Y PEÓN ESP. | 0.45 | 38.75 | 17.44 |
| AGM00500 | m3 | MORTERO DE CEMENTO M5 (1:6) CEM II/A-L 32,5 N | 0.231 | 54.58 | 12.61 |
| GC00100 | t | CEMENTO BLANCO BL II/A-L 42,5 R EN SACOS | 0.001 | 246.4 | 0.25 |
| RA04920 | m2 | PLACA PIEDRA ARTIFICIAL DE MORTERO DE CEM. GRIS ABUJAR. 33X33 cm | 1.02 | 57.74 | 58.89 |
| WW00300 | u | MATERIAL COMPLEMENTARIO O PZAS. ESPECIALES | 10 | 0.55 | 5.50 |
| WW00400 | u | PEQUEÑO MATERIAL | 1 | 0.3 | 0.30 |
|  |  | Total |  |  | 94.99 |

**10ACA90007** m2 CHAPADO PIEDRA ARTIFICIAL MORTERO CEM GRIS PULIDA
Precio: 89.64
Chapado de paramento vertical con piedra artificial de mortero de cemento gris pulidade 33x33 cm, como max, colocada con ganchos de acero inoxidable y mortero de cemento 1/6. Medida la superficie deduciendo huecos mayores de 0,25 m2

| Código | Ud | Descripción | Rendimiento | Precio | Importe |
|---|---|---|---|---|---|
| ATC00100 | h | CUADRILLA ALBAÑILERÍA, FORMADA POR OFICIAL 1ª Y PEÓN ESP. | 0.45 | 38.75 | 17.44 |
| AGM00500 | m3 | MORTERO DE CEMENTO M5 (1:6) CEM II/A-L 32,5 N | 0.231 | 54.58 | 12.61 |
| GC00100 | t | CEMENTO BLANCO BL II/A-L 42,5 R EN SACOS | 0.001 | 246.4 | 0.25 |
| RA04930 | m2 | PLACA PIEDRA ARTIFICIAL DE MORTERO DE CEM. GRIS PULIDA 33X33 cm | 1.02 | 52.49 | 53.54 |
| WW00300 | u | MATERIAL COMPLEMENTARIO O PZAS. ESPECIALES | 10 | 0.55 | 5.50 |
| WW00400 | u | PEQUEÑO MATERIAL | 1 | 0.3 | 0.30 |
|  |  | Total |  |  | 89.64 |

**10ACA90010** m2 CHAPADO PIEDRA ARTIFICIAL MORTERO CEM BLANCO
Precio: 83.69
Chapado de paramento vertical con piedra artificial de mortero de cemento blanco de 33x33 cm, como max, colocada con ganchos de acero inoxidable y mortero de cemento 1/6. Medida la superficie deduciendo huecos mayores de 0,25 m2

| Código | Ud | Descripción | Rendimiento | Precio | Importe |
|---|---|---|---|---|---|
| ATC00100 | h | CUADRILLA ALBAÑILERÍA, FORMADA POR OFICIAL 1ª Y PEÓN ESP. | 0.45 | 38.75 | 17.44 |
| AGM00500 | m3 | MORTERO DE CEMENTO M5 (1:6) CEM II/A-L 32,5 N | 0.231 | 54.58 | 12.61 |
| GC00100 | t | CEMENTO BLANCO BL II/A-L 42,5 R EN SACOS | 0.001 | 246.4 | 0.25 |
| RA04940 | m2 | PLACA PIEDRA ARTIFICIAL DE MORTERO DE CEM. BLANCO 33X33 cm | 1.02 | 46.66 | 47.59 |
| WW00300 | u | MATERIAL COMPLEMENTARIO O PZAS. ESPECIALES | 10 | 0.55 | 5.50 |
| WW00400 | u | PEQUEÑO MATERIAL | 1 | 0.3 | 0.30 |
|  |  | Total |  |  | 83.69 |

**10ACA90013** m2 CHAPADO PIEDRA ARTIFICIAL MORTERO CEM BLANCO ABUJARDADA
Precio: 101.53
Chapado de paramento vertical con piedra artificial de mortero de cemento blanco abujardada de 33x33 cm, como max, colocada con ganchos de acero inoxidable y mortero de cemento 1/6. Medida la superficie deduciendo huecos mayores de 0,25 m2

| Código | Ud | Descripción | Rendimiento | Precio | Importe |
|---|---|---|---|---|---|
| ATC00100 | h | CUADRILLA ALBAÑILERÍA, FORMADA POR OFICIAL 1ª Y PEÓN ESP. | 0.45 | 38.75 | 17.44 |
| AGM00500 | m3 | MORTERO DE CEMENTO M5 (1:6) CEM II/A-L 32,5 N | 0.231 | 54.58 | 12.61 |
| GC00100 | t | CEMENTO BLANCO BL II/A-L 42,5 R EN SACOS | 0.001 | 246.4 | 0.25 |
| RA04950 | m2 | PLACA PIEDRA ARTIFICIAL DE MORT. DE CEM. BLANCO ABUJAR. 33x33 cm | 1.02 | 64.15 | 65.43 |
| WW00300 | u | MATERIAL COMPLEMENTARIO O PZAS. ESPECIALES | 10 | 0.55 | 5.50 |
| WW00400 | u | PEQUEÑO MATERIAL | 1 | 0.3 | 0.30 |
|  |  | Total |  |  | 101.53 |

###### 10ACN Piedras naturales

**10ACN00001** m2 CHAPADO PIEDRA CALIZA BLANCA 2 cm ESP.
Precio: 63.4
Chapado de piedra caliza blanca de 2 cm de espesor en piezas de 40x80 cm de dimensiones máximas, fijadas con anclaje, de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA05200 | m2 | PLACA PIEDRA CALIZA 2 cm, TAMAÑO ESTÁNDAR | 1.02 | 27.1 | 27.64 |
| WW00300 | u | MATERIAL COMPLEMENTARIO O PZAS. ESPECIALES | 2 | 0.55 | 1.10 |
| WW00400 | u | PEQUEÑO MATERIAL | 1 | 0.3 | 0.30 |
|  |  | Total |  |  | 63.4 |

**10ACN00002** m2 CHAPADO PIEDRA CALIZA "CREMA SEVILLA" 2 cm ESP.
Precio: 57.69
Chapado de piedra caliza crema Sevilla de 2 cm de espesor en piezas de 40x80 cm de dimensiones máximas, fijadas con anclaje, de varillas de acero galvanizado, relleno con mortero bastardo M10 (1:0,5:4), fluido, incluso cajas en muro, recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA05000 | m2 | PLACA PIEDRA CALIZA CREMA SEVILLA 2 cm, TAMAÑO ESTÁNDAR | 1.02 | 21.5 | 21.93 |
| WW00300 | u | MATERIAL COMPLEMENTARIO O PZAS. ESPECIALES | 2 | 0.55 | 1.10 |
| WW00400 | u | PEQUEÑO MATERIAL | 1 | 0.3 | 0.30 |
|  |  | Total |  |  | 57.69 |

**10ACN00010** m2 CHAPADO MÁRMOL "ROJO ALICANTE" 2 cm ESP.
Precio: 76.17
Chapado de mármol rojo Alicante de 2 cm de espesor en piezas de 40x80 cm de dimensiones máximas, fijadas con anclaje, de varilla de acero galvanizado, relleno con mortero bastardo M10 (1:0,5:4) fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04300 | m2 | PLACA DE MÁRMOL ROJO ALICANTE DE 2 cm, TAMAÑO ESTÁNDAR | 1.02 | 39.62 | 40.41 |
| WW00300 | u | MATERIAL COMPLEMENTARIO O PZAS. ESPECIALES | 2 | 0.55 | 1.10 |
| WW00400 | u | PEQUEÑO MATERIAL | 1 | 0.3 | 0.30 |
|  |  | Total |  |  | 76.17 |

**10ACN00011** m2 CHAPADO GRANITO GRIS 2 cm ESP.
Precio: 119.81
Chapado de granito gris de 2 cm de espesor, en piezas de 40x80 cm de dimensiones máximas,fijado con anclaje de varillas de acero galvanizado, relleno con mortero bastardo M10 (1:0,5:4) fluido, incluso cajas en muro, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA03900 | m2 | PLACA DE GRANITO GRIS DE 2 cm, TAMAÑO ESTÁNDAR | 1.02 | 82.4 | 84.05 |
| WW00300 | u | MATERIAL COMPLEMENTARIO O PZAS. ESPECIALES | 2 | 0.55 | 1.10 |
| WW00400 | u | PEQUEÑO MATERIAL | 1 | 0.3 | 0.30 |
|  |  | Total |  |  | 119.81 |

**10ACN00012** m2 CHAPADO MÁRMOL "BLANCO MACAEL" 2 cm ESP.
Precio: 88.39
Chapado de mármol blanco Macael de 2 cm de espesor en piezas de 40x80 cm de dimensiones máximas. fijado con anclaje de varilla de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04500 | m2 | PLACA DE MÁRMOL BLANCO MACAEL DE 2 cm, TAMAÑO ESTÁNDAR | 1.02 | 51.6 | 52.63 |
| WW00300 | u | MATERIAL COMPLEMENTARIO O PZAS. ESPECIALES | 2 | 0.55 | 1.10 |
| WW00400 | u | PEQUEÑO MATERIAL | 1 | 0.3 | 0.30 |
|  |  | Total |  |  | 88.39 |

**10ACN00110** m CHAPADO MOCHETAS PIEDRA CALIZA BLANCA 2 cm ESP. 12 A 15 cm ANCHO
Precio: 21.09
Chapado de mochetas de huecos, de piedra caliza blanca de 2 cm de espesor, en piezas de 12 a 15 cm de ancho, fijada con anclaje de varillas de acero galvanizado, relleno con mortero bastardo M10 (1:0,5:4) muy fluido, incluso cajas en muro, rejuntado y limpieza. Medida la longitud ejecutada.

| Código | Ud | Descripción | Rendimiento | Precio | Importe |
|---|---|---|---|---|---|
| ATC00100 | h | CUADRILLA ALBAÑILERÍA, FORMADA POR OFICIAL 1ª Y PEÓN ESP. | 0.35 | 38.75 | 13.56 |
| AGM01600 | m3 | MORTERO BASTARDO M10 (1:0,5:4) CEM II/A-L 32,5 N Y CAL | 0.01 | 100.17 | 1.00 |
| GC00100 | t | CEMENTO BLANCO BL II/A-L 42,5 R EN SACOS | 0.001 | 246.4 | 0.25 |
| RA03500 | m | MOCHETA PIEDRA CALIZA BLANCA 12/15x2 cm | 1.02 | 5.47 | 5.58 |
| WW00300 | u | MATERIAL COMPLEMENTARIO O PZAS. ESPECIALES | 1 | 0.55 | 0.55 |
| WW00400 | u | PEQUEÑO MATERIAL | 0.5 | 0.3 | 0.15 |
|  |  | Total |  |  | 21.09 |

**10ACN00111** m CHAPADO MOCHETAS PIEDRA CALIZA BLANCA 2 cm ESP. 25 A 30 cm ANCHO
Precio: 31.45
Chapado de mochetas de huecos, de piedra caliza blanca de 2 cm de espesor, en piezas de 25 a 30 cm de ancho, fijada con anclaje de varillas de acero galvanizado, relleno con mortero bastardo M10 (1:0,5:4) fluido, incluso cajas en muro, rejuntado y limpieza. Medida la longitud ejecutada.

| Código | Ud | Descripción | Rendimiento | Precio | Importe |
|---|---|---|---|---|---|
| ATC00100 | h | CUADRILLA ALBAÑILERÍA, FORMADA POR OFICIAL 1ª Y PEÓN ESP. | 0.4 | 38.75 | 15.50 |
| AGM01600 | m3 | MORTERO BASTARDO M10 (1:0,5:4) CEM II/A-L 32,5 N Y CAL | 0.021 | 100.17 | 2.10 |
| GC00100 | t | CEMENTO BLANCO BL II/A-L 42,5 R EN SACOS | 0.001 | 246.4 | 0.25 |
| RA03600 | m | MOCHETA PIEDRA CALIZA BLANCA 25/30x2 cm | 1.02 | 12.5 | 12.75 |
| WW00300 | u | MATERIAL COMPLEMENTARIO O PZAS. ESPECIALES | 1 | 0.55 | 0.55 |
| WW00400 | u | PEQUEÑO MATERIAL | 1 | 0.3 | 0.30 |
|  |  | Total |  |  | 31.45 |

**10ACN00210** m CHAPADO DINTEL PIEDRA CALIZA BLANCA 2 cm ESP. 12 A 15 cm ANCHO
Precio: 28.36
Chapado de dintel de piedra caliza blanca de 2 cm de espesor, en piezas de 12 a 15 cm de ancho, fijada con anclaje de varillas de acero galvanizado, recibida con mortero de cemento M15 (1:3), incluso cajas en muro, rejuntado y limpieza. Medida la longitud ejecutada.

| Código | Ud | Descripción | Rendimiento | Precio | Importe |
|---|---|---|---|---|---|
| ATC00100 | h | CUADRILLA ALBAÑILERÍA, FORMADA POR OFICIAL 1ª Y PEÓN ESP. | 0.5 | 38.75 | 19.38 |
| AGM00200 | m3 | MORTERO DE CEMENTO M15 (1:3) CEM II/A-L 32,5 N | 0.01 | 71.64 | 0.72 |
| GC00100 | t | CEMENTO BLANCO BL II/A-L 42,5 R EN SACOS | 0.001 | 246.4 | 0.25 |
| RA01900 | m | DINTEL PIEDRA CALIZA BLANCA 12/15x2 cm | 1.02 | 6.48 | 6.61 |
| WW00300 | u | MATERIAL COMPLEMENTARIO O PZAS. ESPECIALES | 2 | 0.55 | 1.10 |
| WW00400 | u | PEQUEÑO MATERIAL | 1 | 0.3 | 0.30 |
|  |  | Total |  |  | 28.36 |

**10ACN00211** m CHAPADO DINTEL PIEDRA CALIZA BLANCA 2 cm ESP. 25 A 30 cm ANCHO
Precio: 36.86
Chapado de dintel de piedra caliza blanca de 2 cm de espesor, en piezas de 25 a 30 cm de ancho, fijada con anclaje de varillas de acero galvanizado, recibida con mortero de cemento M15 (1:3), incluso cajas en muro, rejuntado y limpieza. Medida la longitud ejecutada.

| Código | Ud | Descripción | Rendimiento | Precio | Importe |
|---|---|---|---|---|---|
| ATC00100 | h | CUADRILLA ALBAÑILERÍA, FORMADA POR OFICIAL 1ª Y PEÓN ESP. | 0.6 | 38.75 | 23.25 |
| AGM00200 | m3 | MORTERO DE CEMENTO M15 (1:3) CEM II/A-L 32,5 N | 0.021 | 71.64 | 1.50 |
| GC00100 | t | CEMENTO BLANCO BL II/A-L 42,5 R EN SACOS | 0.001 | 246.4 | 0.25 |
| RA02000 | m | DINTEL PIEDRA CALIZA BLANCA 25/30x2 cm | 1.02 | 10.25 | 10.46 |
| WW00300 | u | MATERIAL COMPLEMENTARIO O PZAS. ESPECIALES | 2 | 0.55 | 1.10 |
| WW00400 | u | PEQUEÑO MATERIAL | 1 | 0.3 | 0.30 |
|  |  | Total |  |  | 36.86 |

**10ACN90001** m2 CHAPADO MARMOL "NEGRO MARQUINA" 2 cm ESP.
Precio: 79.44
Chapado de mármol negro Marquina con acabado pulido, de 2 cm de espesor en piezas de 40x80 cm de dimensiones máximas, fijado con anclaje oculto de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04410 | m2 | PLACA MÁRMOL NEGRO MARQUINA 2cm, TAMAÑO ESTÁNDAR | 1.02 | 42.82 | 43.68 |
| WW00300 | u | MATERIAL COMPLEMENTARIO O PZAS. ESPECIALES | 2 | 0.55 | 1.10 |
| WW00400 | u | PEQUEÑO MATERIAL | 1 | 0.3 | 0.30 |
|  |  | Total |  |  | 79.44 |

**10ACN90002** m2 CHAPADO MARMOL "GRIS MACAEL" 2 cm ESP.
Precio: 88.8
Chapado de mármol gris Macael con acabado pulido, de 2 cm de espesor en piezas de 40x80 cm de dimensiones máximas, fijado con anclaje oculto de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04420 | m2 | PLACA MÁRMOL GRIS MACAEL 2 cm, TAMAÑO ESTÁNDAR | 1.02 | 52 | 53.04 |
| WW00300 | u | MATERIAL COMPLEMENTARIO O PZAS. ESPECIALES | 2 | 0.55 | 1.10 |
| WW00400 | u | PEQUEÑO MATERIAL | 1 | 0.3 | 0.30 |
|  |  | Total |  |  | 88.8 |

**10ACN90003** m2 CHAPADO MARMOL "TRAVERTINO ESPAÑOL" 2 cm ESP.
Precio: 82.56
Chapado de mármol travertino español con acabado pulido, de 2 cm de espesor en piezas de 40x80 cm de dimensiones máximas, fijado con anclaje oculto de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04810 | m2 | PLACA MÁRMOL TRAVERTINO ESPAÑOL 2 cm, TAMAÑO ESTÁNDAR | 1.02 | 45.88 | 46.80 |
| WW00300 | u | MATERIAL COMPLEMENTARIO O PZAS. ESPECIALES | 2 | 0.55 | 1.10 |
| WW00400 | u | PEQUEÑO MATERIAL | 1 | 0.3 | 0.30 |
|  |  | Total |  |  | 82.56 |

**10ACN90004** m2 CHAPADO MARMOL "SERPENTIA" 2 cm ESP.
Precio: 79.44
Chapado de mármol serpentia con acabado pulido, de 2 cm de espesor en piezas de 40x80 cm de dimensiones máximas, fijado con anclaje oculto de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04610 | m2 | PLACA MÁRMOL SERPENTIA 2 cm, TAMAÑO ESTÁNDAR | 1.02 | 42.82 | 43.68 |
| WW00300 | u | MATERIAL COMPLEMENTARIO O PZAS. ESPECIALES | 2 | 0.55 | 1.10 |
| WW00400 | u | PEQUEÑO MATERIAL | 1 | 0.3 | 0.30 |
|  |  | Total |  |  | 79.44 |

**10ACN90005** m2 CHAPADO MARMOL "EMPERADOR OSCURO" 2 cm ESP.
Precio: 83.58
Chapado de mármol emperador oscuro con acabado pulido, de 2 cm de espesor en piezas de 40x80 cm de dimensiones máximas, fijado con anclaje oculto de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04620 | m2 | PLACA MÁRMOL EMPERADOR OCURO 2 cm, TAMAÑO ESTÁNDAR | 1.02 | 46.88 | 47.82 |
| WW00300 | u | MATERIAL COMPLEMENTARIO O PZAS. ESPECIALES | 2 | 0.55 | 1.10 |
| WW00400 | u | PEQUEÑO MATERIAL | 1 | 0.3 | 0.30 |
|  |  | Total |  |  | 83.58 |

**10ACN90006** m2 CHAPADO MARMOL "BLANCO CARRARA" 2 cm ESP.
Precio: 88.8
Chapado de mármol balnco Carrara con acabado pulido, de 2 cm de espesor en piezas de 40x80 cm de dimensiones máximas, fijado con anclaje oculto de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04820 | m2 | PLACA MÁRMOL BLANCO CARRARA 2 cm, TAMAÑO ESTÁNDAR | 1.02 | 52 | 53.04 |
| WW00300 | u | MATERIAL COMPLEMENTARIO O PZAS. ESPECIALES | 2 | 0.55 | 1.10 |
| WW00400 | u | PEQUEÑO MATERIAL | 1 | 0.3 | 0.30 |
|  |  | Total |  |  | 88.8 |

**10ACN90007** m2 CHAPADO GRANITO NEGRO OCHAVO 2 cm ESP.
Precio: 104.4
Chapado de granito negro ochavo con acabado pulido, de 2 cm de espesor en piezas de 40x80 cm de dimensiones máximas, fijado con anclaje oculto de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04010 | m2 | PLACA GRANITO NEGRO OCHAVO 2 cm, TAMAÑO ESTÁNDAR | 1.02 | 67.29 | 68.64 |
| WW00300 | u | MATERIAL COMPLEMENTARIO O PZAS. ESPECIALES | 2 | 0.55 | 1.10 |
| WW00400 | u | PEQUEÑO MATERIAL | 1 | 0.3 | 0.30 |
|  |  | Total |  |  | 104.4 |

**10ACN90008** m2 CHAPADO GRANITO LABRADOR CLARO 2 cm ESP.
Precio: 179.27
Chapado de granito labrador claro con acabado pulido, de 2 cm de espesor en piezas de 40x80 cm de dimensiones máximas, fijado con anclaje oculto de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04020 | m2 | PLACA GRANITO LABRADOR CLARO 2 cm, TAMAÑO ESTÁNDAR | 1.02 | 140.7 | 143.51 |
| WW00300 | u | MATERIAL COMPLEMENTARIO O PZAS. ESPECIALES | 2 | 0.55 | 1.10 |
| WW00400 | u | PEQUEÑO MATERIAL | 1 | 0.3 | 0.30 |
|  |  | Total |  |  | 179.27 |

**10ACN90009** m2 CHAPADO GRANITO MARRÓN BÁLTICO 2 cm ESP.
Precio: 141.83
Chapado de granito marrón báltico con acabado pulido, de 2 cm de espesor en piezas de 40x80 cm de dimensiones máximas, fijado con anclaje oculto de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04030 | m2 | PLACA GRANITO MARRÓN BÁLTICO 2 cm, TAMAÑO ESTÁNDAR | 1.02 | 103.99 | 106.07 |
| WW00300 | u | MATERIAL COMPLEMENTARIO O PZAS. ESPECIALES | 2 | 0.55 | 1.10 |
| WW00400 | u | PEQUEÑO MATERIAL | 1 | 0.3 | 0.30 |
|  |  | Total |  |  | 141.83 |

**10ACN90010** m2 CHAPADO GRANITO VERDE UBATUBA 2 cm ESP.
Precio: 135.27
Chapado de granito verde ubatuba con acabado pulido, de 2 cm de espesor en piezas de 40x80 cm de dimensiones máximas, fijado con anclaje oculto de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04210 | m2 | PLACA GRANITO VERDE UBATUBA 2 cm, TAMAÑO ESTÁNDAR | 1.02 | 97.56 | 99.51 |
| WW00300 | u | MATERIAL COMPLEMENTARIO O PZAS. ESPECIALES | 2 | 0.55 | 1.10 |
| WW00400 | u | PEQUEÑO MATERIAL | 1 | 0.3 | 0.30 |
|  |  | Total |  |  | 135.27 |

**10ACN90011** m2 CHAPADO GRANITO LABRADOR OSCURO 2 cm ESP.
Precio: 185.51
Chapado de granito labrador oscuro con acabado pulido, de 2 cm de espesor en piezas de 40x80 cm de dimensiones máximas, fijado con anclaje oculto de varillas de acero galvanizado, relleno con mortero bastardo M10 (1:0,5:4), fluido, incluso cajas en muro recibido, rejuntado y limpieza. Medida la superficie deduciendo huecos mayores de 0,25 m2.

| Código | Ud | Descripción | Rendimiento | Precio | Importe |
|---|---|---|---|---|---|
| ATC00100 | h | CUADRILLA ALBAÑILERÍA, FORMADA POR OFICIAL 1ª Y PEÓN ESP. | 0.8 | 38.75 | 31.00 |
| AGM01600 | m3 | MORTERO BASTARDO M10 (1:0,5:4) CEM II/A-L 32,5 N Y CAL | 0.031 | 100.17 | 3.11 |
| GC00100 | t | CEMENTO BLANCO BL II/A-L 42,5 R EN SACOS | 0.001 | 246.4 | 0.25 |
| RA04220 | m2 | PLACA GRANITO LABRADOR OSCURO 2 cm, TAMAÑO ESTÁNDAR | 1.02 | 146.81 | 149.75 |
| WW00300 | u | MATERIAL COMPLEMENTARIO O PZAS. ESPECIALES | 2 | 0.55 | 1.10 |
| WW00400 | u | PEQUEÑO MATERIAL | 1 | 0.3 | 0.30 |
|  |  | Total |  |  | 185.51 |

###### 10ACW Varios (06/01/2008)

##### 10AW Varios (06/01/2008)

###### 10AWW Varios (06/01/2008)

#### 10C CONTÍNUOS (06/01/2008)

##### 10CE Enfoscados (06/01/2008)

###### 10CEE Enfoscados

**10CEE00001** m2 ENFOSCADO SIN MAESTREAR Y FRATASADO EN PAREDES
Precio: 10.84
Enfoscado sin maestrear y fratasado en paredes con mortero M5 (1:6). Medido a cinta corrida.

| Código | Ud | Descripción | Rendimiento | Precio | Importe |
|---|---|---|---|---|---|
| ATC00100 | h | CUADRILLA ALBAÑILERÍA, FORMADA POR OFICIAL 1ª Y PEÓN ESP. | 0.25 | 38.75 | 9.69 |
| AGM00500 | m3 | MORTERO DE CEMENTO M5 (1:6) CEM II/A-L 32,5 N | 0.021 | 54.58 | 1.15 |
|  |  | Total |  |  | 10.84 |

**10CEE00002** m2 ENFOSCADO SIN MAESTREAR Y FRATASADO EN TECHOS
Precio: 16.65
Enfoscado sin maestrear y fratasado en techos con mortero M5 (1:6). Medido a cinta corrida.

| Código | Ud | Descripción | Rendimiento | Precio | Importe |
|---|---|---|---|---|---|
| ATC00100 | h | CUADRILLA ALBAÑILERÍA, FORMADA POR OFICIAL 1ª Y PEÓN ESP. | 0.4 | 38.75 | 15.50 |
| AGM00500 | m3 | MORTERO DE CEMENTO M5 (1:6) CEM II/A-L 32,5 N | 0.021 | 54.58 | 1.15 |
|  |  | Total |  |  | 16.65 |

**10CEE00003** m2 ENFOSCADO MAESTREADO Y FRATASADO EN PAREDES
Precio: 14.71
Enfoscado maestreado y fratasado en paredes con mortero M5 (1:6). Medido a cinta corrida.

| Código | Ud | Descripción | Rendimiento | Precio | Importe |
|---|---|---|---|---|---|
| ATC00100 | h | CUADRILLA ALBAÑILERÍA, FORMADA POR OFICIAL 1ª Y PEÓN ESP. | 0.35 | 38.75 | 13.56 |
| AGM00500 | m3 | MORTERO DE CEMENTO M5 (1:6) CEM II/A-L 32,5 N | 0.021 | 54.58 | 1.15 |
|  |  | Total |  |  | 14.71 |

**10CEE00004** m2 ENFOSCADO MAESTREADO Y FRATASADO EN TECHOS
Precio: 20.53
Enfoscado maestreado y fratasado en techos con mortero M5 (1:6). Medido a cinta corrida.

| Código | Ud | Descripción | Rendimiento | Precio | Importe |
|---|---|---|---|---|---|
| ATC00100 | h | CUADRILLA ALBAÑILERÍA, FORMADA POR OFICIAL 1ª Y PEÓN ESP. | 0.5 | 38.75 | 19.38 |
| AGM00500 | m3 | MORTERO DE CEMENTO M5 (1:6) CEM II/A-L 32,5 N | 0.021 | 54.58 | 1.15 |
|  |  | Total |  |  | 20.53 |

**10CEE00005** m2 ENFOSCADO SIN MAESTREAR NI FRATASAR EN PAREDES
Precio: 5.03
Enfoscado sin maestrear ni fratasar en paredes con mortero M5 (1:6). Medido a cinta corrida.

| Código | Ud | Descripción | Rendimiento | Precio | Importe |
|---|---|---|---|---|---|
| ATC00100 | h | CUADRILLA ALBAÑILERÍA, FORMADA POR OFICIAL 1ª Y PEÓN ESP. | 0.1 | 38.75 | 3.88 |
| AGM00500 | m3 | MORTERO DE CEMENTO M5 (1:6) CEM II/A-L 32,5 N | 0.021 | 54.58 | 1.15 |
|  |  | Total |  |  | 5.03 |

**10CEE00006** m2 ENFOSCADO MAESTREADO FRATASADO Y RAYADO PARA ALICATADO
Precio: 13.74
Enfoscado maestreado, fratasado y rayado en paramentos verticales, preparado para recibir alicatado con adhesivo, con mortero M5 (1:6). Medida la superficie ejecutada.

| Código | Ud | Descripción | Rendimiento | Precio | Importe |
|---|---|---|---|---|---|
| ATC00100 | h | CUADRILLA ALBAÑILERÍA, FORMADA POR OFICIAL 1ª Y PEÓN ESP. | 0.325 | 38.75 | 12.59 |
| AGM00500 | m3 | MORTERO DE CEMENTO M5 (1:6) CEM II/A-L 32,5 N | 0.021 | 54.58 | 1.15 |
|  |  | Total |  |  | 13.74 |

**10CEE90007** m2 ENFOSCADO MAESTREADO CON MORTERO DE DRENADO
Precio: 35.33
Enfoscado maestreado con mortero de drenado y anticondensación, tipo draining, sobre fábrica de ladrillo o piedra, de 2 cm de espesor. Medida la superficie ejecutada

| Código | Ud | Descripción | Rendimiento | Precio | Importe |
|---|---|---|---|---|---|
| TO00700 | h | OF. 1ª IMPERMEABILIZADOR | 0.35 | 19.85 | 6.95 |
| TP00100 | h | PEÓN ESPECIAL | 0.35 | 18.9 | 6.62 |
| GM01000 | kg | MORTERO DRAINING | 32 | 0.68 | 21.76 |
|  |  | Total |  |  | 35.33 |

###### 10CEW Varios (06/01/2008)

##### 10CG Guarnecidos (06/01/2008)

###### 10CGG Guarnecidos

**10CGG00005** m2 GUARNECIDO Y ENLUCIDO SIN MAESTREAR EN TECHOS, YESO
Precio: 10.19
Guarnecido y enlucido sin maestrear con acabado con rincón vivo en techos, con pasta de yeso YG e YF, incluso limpieza y humedecido del paramento. Medida la superficie a cinta corrida, con desarrollo de vigas.

| Código | Ud | Descripción | Rendimiento | Precio | Importe |
|---|---|---|---|---|---|
| TO01200 | h | OF. 1ª YESERO | 0.4 | 19.85 | 7.94 |
| AGY00100 | m3 | PASTA DE YESO NEGRO YG | 0.015 | 111.05 | 1.67 |
| AGY00200 | m3 | PASTA DE YESO BLANCO YF | 0.005 | 115.2 | 0.58 |
|  |  | Total |  |  | 10.19 |

**10CGG00006** m2 GUARNECIDO Y ENLUCIDO SIN MAESTREAR EN PAREDES, YESO
Precio: 4.73
Guarnecido y enlucido sin maestrear con acabado con rincón vivo en paredes, con pasta de yeso YG e YF, incluso limpieza y humedecido del paramento. Medida la superficie cinta corrida desde la arista superior del rodapié.

| Código | Ud | Descripción | Rendimiento | Precio | Importe |
|---|---|---|---|---|---|
| TO01200 | h | OF. 1ª YESERO | 0.125 | 19.85 | 2.48 |
| AGY00100 | m3 | PASTA DE YESO NEGRO YG | 0.015 | 111.05 | 1.67 |
| AGY00200 | m3 | PASTA DE YESO BLANCO YF | 0.005 | 115.2 | 0.58 |
|  |  | Total |  |  | 4.73 |

**10CGG00007** m2 GUARNECIDO Y ENLUCIDO MAESTREADO EN TECHOS, YESO
Precio: 18.13
Guarnecido y enlucido maestreado en techos, con pasta de yeso YG e YF, incluso limpieza,humedecido del paramento y maestras cada 1,50 m. Medida la superficie a cinta corrida, con desarrollo de vigas.

| Código | Ud | Descripción | Rendimiento | Precio | Importe |
|---|---|---|---|---|---|
| TO01200 | h | OF. 1ª YESERO | 0.8 | 19.85 | 15.88 |
| AGY00100 | m3 | PASTA DE YESO NEGRO YG | 0.015 | 111.05 | 1.67 |
| AGY00200 | m3 | PASTA DE YESO BLANCO YF | 0.005 | 115.2 | 0.58 |
|  |  | Total |  |  | 18.13 |

**10CGG00008** m2 GUARNECIDO Y ENLUCIDO MAESTREADO EN PAREDES, YESO
Precio: 8.21
Guarnecido y enlucido maestrado en paredes, con pasta de yeso YG e YF, incluso limpieza,humedecido del paramento y maestras cada 1,50 m. Medida la superficie a cinta corrida desde la arista superior del rodapié.

| Código | Ud | Descripción | Rendimiento | Precio | Importe |
|---|---|---|---|---|---|
| TO01200 | h | OF. 1ª YESERO | 0.3 | 19.85 | 5.96 |
| AGY00100 | m3 | PASTA DE YESO NEGRO YG | 0.015 | 111.05 | 1.67 |
| AGY00200 | m3 | PASTA DE YESO BLANCO YF | 0.005 | 115.2 | 0.58 |
|  |  | Total |  |  | 8.21 |

**10CGG00010** m2 GUARNEC. Y ENLUC. SIN MAESTREAR EN PAREDES Y TECHOS, YESO
Precio: 6.22
Guarnecido y enlucido sin maestrear con acabado con rincón vivo en paredes y techos, con pasta de yesos YG e YF, incluso limpieza y humedecido del paramento. Medida la superficie a cinta corrida desde la arista superior del rodapié, con desarrollo de vigas.

| Código | Ud | Descripción | Rendimiento | Precio | Importe |
|---|---|---|---|---|---|
| TO01200 | h | OF. 1ª YESERO | 0.2 | 19.85 | 3.97 |
| AGY00100 | m3 | PASTA DE YESO NEGRO YG | 0.015 | 111.05 | 1.67 |
| AGY00200 | m3 | PASTA DE YESO BLANCO YF | 0.005 | 115.2 | 0.58 |
|  |  | Total |  |  | 6.22 |

**10CGG00011** m2 GUARNEC. Y ENLUC. MAESTREADO EN PAREDES Y TECHOS, YESO
Precio: 10.19
Guarnecido y enlucido maestreado en paredes y techos, con pasta de yesos YG e YF, incluso limpieza y humedecido del paramento. Medida la superficie a corrida desde la arista superior del rodapié, cón desarrollo de vigas.

| Código | Ud | Descripción | Rendimiento | Precio | Importe |
|---|---|---|---|---|---|
| TO01200 | h | OF. 1ª YESERO | 0.4 | 19.85 | 7.94 |
| AGY00100 | m3 | PASTA DE YESO NEGRO YG | 0.015 | 111.05 | 1.67 |
| AGY00200 | m3 | PASTA DE YESO BLANCO YF | 0.005 | 115.2 | 0.58 |
|  |  | Total |  |  | 10.19 |

**10CGG00012** m2 GUARNECIDO Y ENLUCIDO SIN MAESTREAR EN ESCALERAS, YESO
Precio: 9.59
Guarnecido y enlucido sin maestrear con acabado con rincón vivo en cajas de escaleras, con pasta de yesos YG e YF, incluso zancas, limpieza y humedecido del paramento. Medida la superficie a cinta corrida, con desarrollo de vigas.

| Código | Ud | Descripción | Rendimiento | Precio | Importe |
|---|---|---|---|---|---|
| TO01200 | h | OF. 1ª YESERO | 0.37 | 19.85 | 7.34 |
| AGY00100 | m3 | PASTA DE YESO NEGRO YG | 0.015 | 111.05 | 1.67 |
| AGY00200 | m3 | PASTA DE YESO BLANCO YF | 0.005 | 115.2 | 0.58 |
|  |  | Total |  |  | 9.59 |

**10CGG00013** m2 GUARNECIDO Y ENLUCIDO MAESTREADO EN ESCALERAS, YESO
Precio: 16.94
Guarnecido y enlucido maestreado en cajas de escaleras, con pasta de yesos YG e YF, incluso zancas, limpieza y humedecido del paramento y maestras cada 1,50 m. Medida la superficie a cinta corrida, con desarrollo de vigas.

| Código | Ud | Descripción | Rendimiento | Precio | Importe |
|---|---|---|---|---|---|
| TO01200 | h | OF. 1ª YESERO | 0.74 | 19.85 | 14.69 |
| AGY00100 | m3 | PASTA DE YESO NEGRO YG | 0.015 | 111.05 | 1.67 |
| AGY00200 | m3 | PASTA DE YESO BLANCO YF | 0.005 | 115.2 | 0.58 |
|  |  | Total |  |  | 16.94 |

**10CGG00025** m2 GUARNECIDO Y ENLUCIDO SIN MAESTREAR EN TECHOS, MORT. ESCAYOLA
Precio: 15.19
Guarnecido y enlucido sin maestrear con acabado con rincón vivo en techos, con mortero de perlita y escayola, incluso limpieza y humedecido del paramento. Medida la superficie a cinta corrida con desarrollo de vigas.

| Código | Ud | Descripción | Rendimiento | Precio | Importe |
|---|---|---|---|---|---|
| TO01200 | h | OF. 1ª YESERO | 0.5 | 19.85 | 9.93 |
| AGM01900 | m3 | MORTERO DE PERLITA Y ESCAYOLA | 0.021 | 250.48 | 5.26 |
|  |  | Total |  |  | 15.19 |

**10CGG00026** m2 GUARNECIDO Y ENLUCIDO SIN MAESTREAR EN PAREDES, MORT. ESCAYOLA
Precio: 8.44
Guarnecido y enlucido sin maestrear, con acabado con rincón vivo en paredes con mortero de perlita y escayola, incluso limpieza y humedecido del paramento. Medida la superficie a cinta corrida desde la arista superior del rodapié.

| Código | Ud | Descripción | Rendimiento | Precio | Importe |
|---|---|---|---|---|---|
| TO01200 | h | OF. 1ª YESERO | 0.16 | 19.85 | 3.18 |
| AGM01900 | m3 | MORTERO DE PERLITA Y ESCAYOLA | 0.021 | 250.48 | 5.26 |
|  |  | Total |  |  | 8.44 |

**10CGG00027** m2 GUARNECIDO Y ENLUCIDO MAESTREADO EN TECHOS, MORT. ESCAYOLA
Precio: 25.11
Guarnecido y enlucido maestreado en techos, con mortero de perlita y escayola, incluso limpieza,humedecido del paramento y maestras cada 1,50 m. Medida la superficie a cinta corrida, con desarrollo de vigas.

| Código | Ud | Descripción | Rendimiento | Precio | Importe |
|---|---|---|---|---|---|
| TO01200 | h | OF. 1ª YESERO | 1 | 19.85 | 19.85 |
| AGM01900 | m3 | MORTERO DE PERLITA Y ESCAYOLA | 0.021 | 250.48 | 5.26 |
|  |  | Total |  |  | 25.11 |

**10CGG00028** m2 GUARNECIDO Y ENLUCIDO MAESTREADO EN PAREDES, MORT. ESCAYOLA
Precio: 12.7
Guarnecido y enlucido maestreado en paredes, con mortero de perlita y escayola, incluso limpieza,humedecido del paramento y maestras cada 1,50 m. Medida la superficie a cinta corrida desde la arista superior del rodapié.

| Código | Ud | Descripción | Rendimiento | Precio | Importe |
|---|---|---|---|---|---|
| TO01200 | h | OF. 1ª YESERO | 0.375 | 19.85 | 7.44 |
| AGM01900 | m3 | MORTERO DE PERLITA Y ESCAYOLA | 0.021 | 250.48 | 5.26 |
|  |  | Total |  |  | 12.7 |

###### 10CGW Varios (06/01/2008)

##### 10CL Enlucidos (06/01/2008)

###### 10CLL Enlucidos

**10CLL00001** m2 ENLUCIDO EN PAREDES, PASTA DE YESO
Precio: 1.37
Enlucido en paredes, con pasta de yeso YF. Medido a cinta corrida desde la arista superior del rodapié.

| Código | Ud | Descripción | Rendimiento | Precio | Importe |
|---|---|---|---|---|---|
| TO01200 | h | OF. 1ª YESERO | 0.04 | 19.85 | 0.79 |
| AGY00200 | m3 | PASTA DE YESO BLANCO YF | 0.005 | 115.2 | 0.58 |
|  |  | Total |  |  | 1.37 |

**10CLL00002** m2 ENLUCIDO EN TECHOS, PASTA DE YESO
Precio: 1.47
Enlucido en techos, con pasta de yeso YF. Medido a cinta corrida,cón desarrollo de vigas.

| Código | Ud | Descripción | Rendimiento | Precio | Importe |
|---|---|---|---|---|---|
| TO01200 | h | OF. 1ª YESERO | 0.045 | 19.85 | 0.89 |
| AGY00200 | m3 | PASTA DE YESO BLANCO YF | 0.005 | 115.2 | 0.58 |
|  |  | Total |  |  | 1.47 |

**10CLL00011** m2 ENLUCIDO EN PAREDES, PASTA DE CAL
Precio: 3.84
Enlucido en paredes, con pasta de cal. Medido a cinta corrida desde la arista superior del rodapié.

| Código | Ud | Descripción | Rendimiento | Precio | Importe |
|---|---|---|---|---|---|
| ATC00100 | h | CUADRILLA ALBAÑILERÍA, FORMADA POR OFICIAL 1ª Y PEÓN ESP. | 0.08 | 38.75 | 3.10 |
| AGM01100 | m3 | MORTERO DE CAL HIDRÁULICA (1:1) | 0.005 | 148.48 | 0.74 |
|  |  | Total |  |  | 3.84 |

**10CLL00012** m2 ENLUCIDO EN TECHOS, PASTA DE CAL
Precio: 4.62
Enlucido en techos, con pasta de cal. Medido a cinta corrida, con desarrollo de vigas.

| Código | Ud | Descripción | Rendimiento | Precio | Importe |
|---|---|---|---|---|---|
| ATC00100 | h | CUADRILLA ALBAÑILERÍA, FORMADA POR OFICIAL 1ª Y PEÓN ESP. | 0.1 | 38.75 | 3.88 |
| AGM01100 | m3 | MORTERO DE CAL HIDRÁULICA (1:1) | 0.005 | 148.48 | 0.74 |
|  |  | Total |  |  | 4.62 |

**10CLL00021** m2 ENLUCIDO EN PAREDES, PASTA DE ESCAYOLA
Precio: 2.6
Enlucido en paredes, con pasta de escayola. Medido a cinta corrida desde la arista superior del rodapié.

| Código | Ud | Descripción | Rendimiento | Precio | Importe |
|---|---|---|---|---|---|
| TO00500 | h | OF. 1ª ESCAYOLISTA | 0.085 | 19.85 | 1.69 |
| AGP00100 | m3 | PASTA DE ESCAYOLA | 0.005 | 182.96 | 0.91 |
|  |  | Total |  |  | 2.6 |

**10CLL00022** m2 ENLUCIDO EN TECHOS, PASTA DE ESCAYOLA
Precio: 3.09
Enlucido en techos, con pasta de escayola. Medido a cinta corrida, con desarrollo de vigas.

| Código | Ud | Descripción | Rendimiento | Precio | Importe |
|---|---|---|---|---|---|
| TO00500 | h | OF. 1ª ESCAYOLISTA | 0.11 | 19.85 | 2.18 |
| AGP00100 | m3 | PASTA DE ESCAYOLA | 0.005 | 182.96 | 0.91 |
|  |  | Total |  |  | 3.09 |

###### 10CLW Varios (06/01/2008)

##### 10CP Poliméricos (06/01/2008)

###### 10CPE Enlucidos

**10CPE90001** m2 REVESTIMIENTO EXTERIOR RED POLIMÉRICA
Precio: 31.61
Revestimiento de fachadas con mortero de red polimérica 3D, estanco al agua de lluvia y permeable al vapor de agua, compuesto de cemento, árido de sílice y triturado de mármol, aditivado con polímeros de siloxano, aplicado mecanicamente en un espesor de 1 mm. Medida la superficie ejecutada.

| Código | Ud | Descripción | Rendimiento | Precio | Importe |
|---|---|---|---|---|---|
| ATC00100 | h | CUADRILLA ALBAÑILERÍA, FORMADA POR OFICIAL 1ª Y PEÓN ESP. | 0.4 | 38.75 | 15.50 |
| GM01200 | Kg | MORTERO ESTANCO 3D | 22.491 | 0.69 | 15.52 |
| WW80400 | m2 | MALLA FIBRA DE VIDRIO 3x3 | 0.257 | 2.31 | 0.59 |
|  |  | Total |  |  | 31.61 |

###### 10CPM Monocapas (06/01/2008)

###### 10CPW Varios (06/01/2008)

##### 10CR Revocos

###### 10CRR Revocos

**10CRR00003** m2 REVOCO A LA TIROLESA
Precio: 20.83
Revoco a la tirolesa realizado con mortero M5 (1:6) con árido grueso de 5 mm de tamaño máximo, incluso p.p. de limpieza del paramento. Medida la superficie ejecutada.

| Código | Ud | Descripción | Rendimiento | Precio | Importe |
|---|---|---|---|---|---|
| ATC00100 | h | CUADRILLA ALBAÑILERÍA, FORMADA POR OFICIAL 1ª Y PEÓN ESP. | 0.5 | 38.75 | 19.38 |
| AG00600 | m3 | GRAVILLA DIÁM. 5 (PIÑONCITO) | 0.01 | 10.73 | 0.11 |
| AGM00500 | m3 | MORTERO DE CEMENTO M5 (1:6) CEM II/A-L 32,5 N | 0.021 | 54.58 | 1.15 |
| GC00200 | t | CEMENTO CEM II/A-L 32,5 N EN SACOS | 0.002 | 92.54 | 0.19 |
|  |  | Total |  |  | 20.83 |

**10CRR00004** m2 REVOCO PÉTREO PROYECTADO
Precio: 36.97
Revoco pétreo proyectado, realizado con aglomerado de silicona, cemento blanco, pigmentos y marmolina gruesa (garbancillo) seleccionada, formado por: limpieza y preparación del soporte, proyección del aglomerado, planeado y regulación, incluso p.p. de llagueado y aristado. Medida la superficie ejecutada.

| Código | Ud | Descripción | Rendimiento | Precio | Importe |
|---|---|---|---|---|---|
| TO02100 | h | OFICIAL 1ª | 0.8 | 19.85 | 15.88 |
| AM00300 | kg | MARMOLINA GRUESA | 18 | 0.51 | 9.18 |
| GP00200 | kg | PASTA DE SILICONA, CEMENTO BLANCO Y ADITIVOS | 20 | 0.58 | 11.60 |
| MC00200 | h | COMPRESOR PARA PROYECTAR | 0.005 | 2.67 | 0.01 |
| WW00400 | u | PEQUEÑO MATERIAL | 1 | 0.3 | 0.30 |
|  |  | Total |  |  | 36.97 |

**10CRR00010** m2 REVOCO PÉTREO APLICADO CON LLANA
Precio: 16.53
Revoco pétreo aplicado con llana, realizado con aglomerado de resinas sintéticas y marmolina seleccionada, formado por: limpieza y preparación del soporte, extendido, planeado y regulacion, incluso p.p. de llagueado. Medida la superficie ejecutada.

| Código | Ud | Descripción | Rendimiento | Precio | Importe |
|---|---|---|---|---|---|
| TO02100 | h | OFICIAL 1ª | 0.6 | 19.85 | 11.91 |
| GR00100 | kg | AGLOMERADO DE RESINAS Y MARMOLINA | 6 | 0.72 | 4.32 |
| WW00400 | u | PEQUEÑO MATERIAL | 1 | 0.3 | 0.30 |
|  |  | Total |  |  | 16.53 |

**10CRR00060** m2 REVOCO PÉTREO MONOCAPA 16 mm
Precio: 28.05
Revoco pétreo monocapa en paredes acabado con áridos de mármol seleccionados proyectado, aplicado sobre paramentos de ladrillo, formado por: mortero pigmentado en masa con aditivos retenedores de agua, hidrofugantes y carga, extendido en espesores mínimos de 16 mm, incluso limpieza y preparación del soporte, extendido del mortero, planeado y colocación de junquillos, y p.p. de despieces y aristados. Medida la superficie ejecutada.

| Código | Ud | Descripción | Rendimiento | Precio | Importe |
|---|---|---|---|---|---|
| TO00100 | h | OF. 1ª ALBAÑILERÍA | 0.65 | 19.85 | 12.90 |
| AS00120 | kg | ÁRIDO SELECCIONADO MONOCAPA | 15 | 0.51 | 7.65 |
| GR00320 | kg | LIGANTE MORTERO MONOCAPA | 16 | 0.45 | 7.20 |
| WW00400 | u | PEQUEÑO MATERIAL | 1 | 0.3 | 0.30 |
|  |  | Total |  |  | 28.05 |

**10CRR00070** m2 REVOCO PÉTREO MONOCAPA 20 mm TERM. RASPADA
Precio: 26.08
Revoco pétreo monocapa en paredes con terminación raspada, aplicado sobre paramentos de ladrillo, formado por: mortero pigmentado en masa con aditivos retenedores de agua e hidrofugantes, extendido en espesores mínimos de 20 mm, incluso limpieza y preparación del soporte, extendido del mortero, planeado y raspado de la superficie hasta un espesor de 16 mm, cepillado y p.p. de despieces y aristados. Medida la superficie ejecutada.

| Código | Ud | Descripción | Rendimiento | Precio | Importe |
|---|---|---|---|---|---|
| TO00100 | h | OF. 1ª ALBAÑILERÍA | 0.8 | 19.85 | 15.88 |
| GR00320 | kg | LIGANTE MORTERO MONOCAPA | 22 | 0.45 | 9.90 |
| WW00400 | u | PEQUEÑO MATERIAL | 1 | 0.3 | 0.30 |
|  |  | Total |  |  | 26.08 |

**10CRR00080** m2 REVOCO PÉTREO MONOCAPA 10 mm SOBRE PARAM. ENFOSC. TERM. RASPADA
Precio: 20.59
Revoco pétreo monocapa en paredes con terminación raspada, aplicado sobre paramentos enfoscados, formado por: mortero pigmentado en masa con aditivos retenedores de agua e hidrofugantes, extendido en espesores mínimos de 10 mm, incluso limpieza y preparación del soporte, extendido del mortero, planeado y raspado de la superficie hasta un espesor de 7 mm, cepillado y p.p. de despieces y aristados. Medida la superficie ejecutada.

| Código | Ud | Descripción | Rendimiento | Precio | Importe |
|---|---|---|---|---|---|
| TO00100 | h | OF. 1ª ALBAÑILERÍA | 0.75 | 19.85 | 14.89 |
| GR00320 | kg | LIGANTE MORTERO MONOCAPA | 12 | 0.45 | 5.40 |
| WW00400 | u | PEQUEÑO MATERIAL | 1 | 0.3 | 0.30 |
|  |  | Total |  |  | 20.59 |

**10CRR00090** m2 REVOCO PÉTREO MONOCAPA 10 mm SOBRE PARAM. ENFOSCADOS
Precio: 25.8
Revoco pétreo monocapa en paredes acabado con áridos de mármol seleccionados proyectado, aplicado sobre paramentos enfoscados, formado por: mortero pigmentado en masa con aditivos retenedores de agua, hidrofugantes y carga, extendido en espesores mínimos de 10 mm, incluso limpieza y preparación del soporte, extendido del mortero, planeado y colocación de junquillos, y p.p. de despieces y aristados. Medida la superficie ejecutada.

| Código | Ud | Descripción | Rendimiento | Precio | Importe |
|---|---|---|---|---|---|
| TO00100 | h | OF. 1ª ALBAÑILERÍA | 0.65 | 19.85 | 12.90 |
| AS00120 | kg | ÁRIDO SELECCIONADO MONOCAPA | 15 | 0.51 | 7.65 |
| GR00320 | kg | LIGANTE MORTERO MONOCAPA | 11 | 0.45 | 4.95 |
| WW00400 | u | PEQUEÑO MATERIAL | 1 | 0.3 | 0.30 |
|  |  | Total |  |  | 25.8 |

**10CRR00100** m2 REVOCO PÉTREO BICAPA MORTERO CEMENTO
Precio: 30.36
Revoco pétreo bicapa en paredes con acabado fratasado, aplicado sobre paramentos de ladrillo, formado por: capa de mortero de cemento hidrofugado de 10 mm de espesor y capa de mortero hidráulico hidrofugado de 5 mm de espesor, incluso limpieza y preparación del soporte, extendidos, fratasado y p.p. de despieces y aristados. Medida la superficie ejecutada.

| Código | Ud | Descripción | Rendimiento | Precio | Importe |
|---|---|---|---|---|---|
| TO00100 | h | OF. 1ª ALBAÑILERÍA | 1.2 | 19.85 | 23.82 |
| GM00120 | kg | MORTERO CEMENTO HIDROFUGADO | 17 | 0.15 | 2.55 |
| GM00130 | kg | MORTERO HIDRÁULICO HIDROFUGADO | 9 | 0.41 | 3.69 |
| WW00400 | u | PEQUEÑO MATERIAL | 1 | 0.3 | 0.30 |
|  |  | Total |  |  | 30.36 |

**10CRR00110** m2 REVOCO PÉTREO BICAPA MORTERO CAL AEREA
Precio: 39.4
Revoco pétreo bicapa en paredes con acabado fratasado, aplicado sobre paramentos de ladrillo, formado por: capa de mortero de cal aérea modificada de 10 a 15 mm de espesor y capa de mortero de cal aérea pigmentado en masa de 5 mm de espesor, incluso limpieza y preparación del soporte, extendidos, fratasado y p.p. de despieces y aristados. Medida la superficie ejecutada.

| Código | Ud | Descripción | Rendimiento | Precio | Importe |
|---|---|---|---|---|---|
| TO00100 | h | OF. 1ª ALBAÑILERÍA | 1.2 | 19.85 | 23.82 |
| GM00100 | kg | MORTERO CAL AÉREA | 18 | 0.44 | 7.92 |
| GM00150 | kg | MORTERO CAL AÉREA PIGMENTADO | 8 | 0.92 | 7.36 |
| WW00400 | u | PEQUEÑO MATERIAL | 1 | 0.3 | 0.30 |
|  |  | Total |  |  | 39.4 |

**10CRR00120** m2 REVOCO PÉTREO TRICAPA LISO Y PULIDO
Precio: 43.9
Revoco pétreo tricapa en paredes, con acabado liso y pulido, aplicado sobre paramentos de ladrillo, formado por: capa de mortero de cal aérea de 1o a 15 mm de espesor, capa de mortero pigmentado en masa de 5 mm de espesor y capa de pasta de cal pigmentada de 0,5 mm de espesor, incluso limpieza y preparación del soporte, extendidos, fratasados, alisado y pulido a la llana, y p.p. de despieces y aristados. Medida la superficie ejecutada.

| Código | Ud | Descripción | Rendimiento | Precio | Importe |
|---|---|---|---|---|---|
| TO00100 | h | OF. 1ª ALBAÑILERÍA | 1.5 | 19.85 | 29.78 |
| GM00100 | kg | MORTERO CAL AÉREA | 18 | 0.44 | 7.92 |
| GM00110 | kg | MORTERO CAL PIGMENTADO EN MASA | 8 | 0.51 | 4.08 |
| GP00210 | kg | PASTA CAL PIGMENTADA PARA ESTUCO | 0.8 | 2.27 | 1.82 |
| WW00400 | u | PEQUEÑO MATERIAL | 1 | 0.3 | 0.30 |
|  |  | Total |  |  | 43.9 |

###### 10CRW Varios

**10CRW00011** m JUNTA EN REVOCO PÉTREO
Precio: 6
Junta de despiece en revoco pétreo realizada con perfil de madera de 2 cm de lado formada por: colocación del perfil, retirada del mismo y relleno de la junta con ligante a base de mortero modificado, plastificantes y resinas, con un espesor de 10 mm Medida la longitud ejecutada.

| Código | Ud | Descripción | Rendimiento | Precio | Importe |
|---|---|---|---|---|---|
| TO02100 | h | OFICIAL 1ª | 0.25 | 19.85 | 4.96 |
| GR00300 | kg | LIGANTE MORTERO MODIF. PLASTIF. Y RESINAS | 0.32 | 0.41 | 0.13 |
| RW04200 | m | JUNQUILLO MADERA 2 cm | 1 | 0.76 | 0.76 |
| WW00400 | u | PEQUEÑO MATERIAL | 0.5 | 0.3 | 0.15 |
|  |  | Total |  |  | 6 |

##### 10CT Tendidos (06/01/2008)

###### 10CTT Tendidos (06/01/2008)

###### 10CTW Varios (06/01/2008)

##### 10CW Varios

###### 10CWE Estucos

**10CWE90001** m2 ESTUCO DE CAL Y ARENA DE MÁRMOL BLANCO S/ENFOSCADO ENLUCIDO
Precio: 15.37
Estucado de cal y arena de mármol blanco, extendida sobre paramento vertical enfoscado, acabado enlucido, incluso limpieza y humedecido del paramento. Medida la superficie a cinta corrida desde la arista superior del rodapié.

| Código | Ud | Descripción | Rendimiento | Precio | Importe |
|---|---|---|---|---|---|
| TO00100 | h | OF. 1ª ALBAÑILERÍA | 0.15 | 19.85 | 2.98 |
| TO02100 | h | OFICIAL 1ª | 0.45 | 19.85 | 8.93 |
| GK00400 | m3 | ESTUCO DE MORTERO DE CAL Y ARENA DE MÁRMOL BLANCO | 0.01 | 337.04 | 3.37 |
| WW00400 | u | PEQUEÑO MATERIAL | 0.3 | 0.3 | 0.09 |
|  |  | Total |  |  | 15.37 |

**10CWE90002** m2 ESTUCO DE CAL Y ARENA DE MÁRMOL BLANCO S/ENFOSCADO APLASTADO
Precio: 22.42
Estucado de cal y arena de mármol blanco, extendida sobre paramento vertical enfoscado, acabado aplastado y pintado con pintura plástica, incluso limpieza y humedecido del paramento. Medida la superficie a cinta corrida desde la arista superior del rodapié.

| Código | Ud | Descripción | Rendimiento | Precio | Importe |
|---|---|---|---|---|---|
| TO00100 | h | OF. 1ª ALBAÑILERÍA | 0.2 | 19.85 | 3.97 |
| TO02100 | h | OFICIAL 1ª | 0.6 | 19.85 | 11.91 |
| GK00400 | m3 | ESTUCO DE MORTERO DE CAL Y ARENA DE MÁRMOL BLANCO | 0.007 | 337.04 | 2.36 |
| 13IPP00001 | m2 | PINTURA PLÁSTICA LISA SOBRE LADRILLO, YESO O CEMENTO | 1 | 4.09 | 4.09 |
| WW00400 | u | PEQUEÑO MATERIAL | 0.3 | 0.3 | 0.09 |
|  |  | Total |  |  | 22.42 |

**10CWE90008** m2 ESTUCO DE PASTA DE YESO COLA VEGETAL S/PARAM ENYESADO APLASTADO
Precio: 17.56
Estucado de pasta de yeso con cola vegetal, colocado mediante proyección sobre paramento vertical enyesado, acabado aplastado y pintado con pintura pástica, incluso limpieza y humedecido del paramento. Medida la superficie a cinta corrida desde la arista superior del rodapié.

| Código | Ud | Descripción | Rendimiento | Precio | Importe |
|---|---|---|---|---|---|
| TO02100 | h | OFICIAL 1ª | 0.36 | 19.85 | 7.15 |
| TP00100 | h | PEÓN ESPECIAL | 0.12 | 18.9 | 2.27 |
| GY00300 | m3 | ESTUCO DE PASTA DE YESO CON COLA VEGETAL | 0.01 | 422.24 | 4.22 |
| PP00001 | m2 | PINTURA PLÁSTICA LISA SOBRE LADRILLO | 1 | 3.83 | 3.83 |
| WW00400 | u | PEQUEÑO MATERIAL | 0.3 | 0.3 | 0.09 |
|  |  | Total |  |  | 17.56 |

**10CWE90009** m2 ESTUCO DE PASTA DE YESO COLA VEGETAL S/PARAM. ENYESADO ENLUCIDO
Precio: 16.08
Estucado de pasta de yeso con cola vegetal, colocado mediante proyección sobre paramento vertical enyesado, acabado enlucido, incluso limpieza y humedecido del paramento. Medida la superficie a cinta corrida desde la arista superior del rodapié.

| Código | Ud | Descripción | Rendimiento | Precio | Importe |
|---|---|---|---|---|---|
| TO01200 | h | OF. 1ª YESERO | 0.45 | 19.85 | 8.93 |
| TP00100 | h | PEÓN ESPECIAL | 0.15 | 18.9 | 2.84 |
| GY00300 | m3 | ESTUCO DE PASTA DE YESO CON COLA VEGETAL | 0.01 | 422.24 | 4.22 |
| WW00400 | u | PEQUEÑO MATERIAL | 0.3 | 0.3 | 0.09 |
|  |  | Total |  |  | 16.08 |

###### 10CWW Varios

**10CWW00005** m2 REVESTIMIENTO MONOCAPA CON ÁRIDOS SOBRE ENFOSCADO
Precio: 27.58
Revestimiento monocapa con inclusión de áridos, aplicado con llana sobre paramentos enfoscados, realizado con ligante a base de mortero modificado, plastificantes y resinas con un espesor mínimo de 10 mm, formado por: limpieza y preparación del soporte, extendido, planeado y regulacion, acabado a base de árido de mármol proyectado y nivelado con el ligante, incluso p.p. de despieces y aristados. Medida la superficie ejecutada.

| Código | Ud | Descripción | Rendimiento | Precio | Importe |
|---|---|---|---|---|---|
| TO02100 | h | OFICIAL 1ª | 0.7 | 19.85 | 13.90 |
| AM00200 | kg | ÁRIDO MÁRMOL SELECCIONADO | 11 | 0.62 | 6.82 |
| GR00300 | kg | LIGANTE MORTERO MODIF. PLASTIF. Y RESINAS | 16 | 0.41 | 6.56 |
| WW00400 | u | PEQUEÑO MATERIAL | 1 | 0.3 | 0.30 |
|  |  | Total |  |  | 27.58 |

**10CWW00006** m2 REVESTIMIENTO MONOCAPA CON ARIDOS SOBRE LADRILLO
Precio: 30.21
Revestimiento monocapa con inclusión de áridos, aplicado con llana sobre fábrica de ladrillo, realizado con ligante a base de mortero modificado, plastificantes y resinas con un espesor mínimo de 16 mm, formado por: limpieza y preparación del soporte, extendido de la capa niveladora y del ligante, planeado y regulación, acabado a base de árido de mármol proyectado y nivelado con el ligante, incluso p.p. de despieces y aristados. Medida la superficie ejecutada.

| Código | Ud | Descripción | Rendimiento | Precio | Importe |
|---|---|---|---|---|---|
| TO02100 | h | OFICIAL 1ª | 0.75 | 19.85 | 14.89 |
| AM00200 | kg | ÁRIDO MÁRMOL SELECCIONADO | 11 | 0.62 | 6.82 |
| GR00300 | kg | LIGANTE MORTERO MODIF. PLASTIF. Y RESINAS | 20 | 0.41 | 8.20 |
| WW00400 | u | PEQUEÑO MATERIAL | 1 | 0.3 | 0.30 |
|  |  | Total |  |  | 30.21 |

**10CWW00007** m2 REVESTIMIENTO MONOCAPA CON TERMINACIÓN RASPADO
Precio: 25.2
Revestimiento monocapa con terminación raspado, aplicado con llana sobre paramentos enfoscados, o de fábrica de ladrillo, realizado con ligante a base de mortero modificado, plastificantes y resinas con un espesor mínimo de 25 mm, formado por: limpieza y preparación del soporte, extendido, planeado y regulación, raspado de la superficie hasta dejar un espesor de 15 mm y posterior cepillado, incluso p.p. de despieces y aristados. Medida la superficie ejecutada.

| Código | Ud | Descripción | Rendimiento | Precio | Importe |
|---|---|---|---|---|---|
| TO02100 | h | OFICIAL 1ª | 0.8 | 19.85 | 15.88 |
| GR00300 | kg | LIGANTE MORTERO MODIF. PLASTIF. Y RESINAS | 22 | 0.41 | 9.02 |
| WW00400 | u | PEQUEÑO MATERIAL | 1 | 0.3 | 0.30 |
|  |  | Total |  |  | 25.2 |

**10CWW00008** m2 REVESTIMIENTO MONOCAPA TERMINACIÓN GOTA SOBRE ENFOSCADO
Precio: 22.58
Revestimiento monolitico monocapa terminación gota, aplicado con llana sobre paramentos enfoscados, realizado con ligante a base de mortero modificado, plastificantes y resinas con un espesor mínimo de 8 mm, ejecutado en dos fases; la primera, formada por: limpieza, preparación del soporte y extendido, planeado y regulación, proyección de la segúnda fase de ligante con un espesor mínimo de 3 mm con forma de gota, incluso p.p. de despieces y aristados. Medida la superficie ejecutada.

| Código | Ud | Descripción | Rendimiento | Precio | Importe |
|---|---|---|---|---|---|
| TO02100 | h | OFICIAL 1ª | 0.75 | 19.85 | 14.89 |
| GR00300 | kg | LIGANTE MORTERO MODIF. PLASTIF. Y RESINAS | 18 | 0.41 | 7.38 |
| MC00200 | h | COMPRESOR PARA PROYECTAR | 0.005 | 2.67 | 0.01 |
| WW00400 | u | PEQUEÑO MATERIAL | 1 | 0.3 | 0.30 |
|  |  | Total |  |  | 22.58 |

**10CWW00009** m2 REVESTIMIENTO MONOCAPA TERMINACIÓN GOTA SOBRE LADRILLO
Precio: 24.39
Revestimiento monolitico monocapa terminación gota, aplicado con llana sobre fábrica de ladrillo,realizado con ligante a base de mortero modificado, plastificantes y resinas con un espesor mínimo de 12 mm, ejecutado en dos fases, la primera, formada por: limpieza, preparación del soporte y extendido, planeado y regulación, proyección de la segúnda fase de ligante con un espesor mínimo de 4 mm con forma de gota, incluso p.p. de despieces y aristados. Medida la superficie ejecutada.

| Código | Ud | Descripción | Rendimiento | Precio | Importe |
|---|---|---|---|---|---|
| TO02100 | h | OFICIAL 1ª | 0.8 | 19.85 | 15.88 |
| GR00300 | kg | LIGANTE MORTERO MODIF. PLASTIF. Y RESINAS | 20 | 0.41 | 8.20 |
| MC00200 | h | COMPRESOR PARA PROYECTAR | 0.005 | 2.67 | 0.01 |
| WW00400 | u | PEQUEÑO MATERIAL | 1 | 0.3 | 0.30 |
|  |  | Total |  |  | 24.39 |

**10CWW00011** m JUNTA EN REVESTIMIENTO MONOCAPA
Precio: 6.04
Junta de despiece en revestimiento monocapa realizada con perfil de madera de 2 cm de lado formada por: colocación del perfil, retirada del mismo y relleno de la junta con ligante a base de mortero modificado, plastificantes y resinas, con un espesor de 10 mm. Medida la longitud ejecutada.

| Código | Ud | Descripción | Rendimiento | Precio | Importe |
|---|---|---|---|---|---|
| TO02100 | h | OFICIAL 1ª | 0.25 | 19.85 | 4.96 |
| GR00300 | kg | LIGANTE MORTERO MODIF. PLASTIF. Y RESINAS | 0.32 | 0.41 | 0.13 |
| RW04200 | m | JUNQUILLO MADERA 2 cm | 1.05 | 0.76 | 0.80 |
| WW00400 | u | PEQUEÑO MATERIAL | 0.5 | 0.3 | 0.15 |
|  |  | Total |  |  | 6.04 |

**10CWW00012** u GUARDAVIVOS DE PVC
Precio: 6.74
Guardavivos de PVC de 1 mm de espesor en piezas de 2 m de altura. Medida la longitud ejecutada.

| Código | Ud | Descripción | Rendimiento | Precio | Importe |
|---|---|---|---|---|---|
| ATC00100 | h | CUADRILLA ALBAÑILERÍA, FORMADA POR OFICIAL 1ª Y PEÓN ESP. | 0.15 | 38.75 | 5.81 |
| RW04700 | u | GUARDAVIVOS DE PVC 1 mm Y 2 m ALTURA | 1.05 | 0.89 | 0.93 |
|  |  | Total |  |  | 6.74 |

**10CWW00020** m GUARDAVIVOS DE CHAPA DE ACERO GALVANIZADO
Precio: 7.01
Guardavivos de chapa de acero galvanizado de 0,6 mm de espesor en piezas de 2 m de altura. Medida la longitud ejecutada.

| Código | Ud | Descripción | Rendimiento | Precio | Importe |
|---|---|---|---|---|---|
| ATC00100 | h | CUADRILLA ALBAÑILERÍA, FORMADA POR OFICIAL 1ª Y PEÓN ESP. | 0.15 | 38.75 | 5.81 |
| RW04600 | m | GUARDAVIVOS DE CHAPA 0,6 mm ACERO GALVANIZADO | 1.05 | 1.14 | 1.20 |
|  |  | Total |  |  | 7.01 |

**10CWW00021** m2 BANDA DE REFUERZO DE MALLA DE FIBRA DE VIDRIO
Precio: 5.56
Banda de refuerzo de malla de fibra de vidrio revestido de PVC, con un peso mínimo de 217 gr/m2, incluso fijación al soporte y tensado. Medida la superficie ejecutada.

| Código | Ud | Descripción | Rendimiento | Precio | Importe |
|---|---|---|---|---|---|
| ATC00100 | h | CUADRILLA ALBAÑILERÍA, FORMADA POR OFICIAL 1ª Y PEÓN ESP. | 0.1 | 38.75 | 3.88 |
| CW00400 | m2 | MALLA FIBRA DE VIDRIO REV. PVC DE 217 g/m2 | 1.1 | 1.53 | 1.68 |
|  |  | Total |  |  | 5.56 |

**10CWW00022** m2 BANDA DE TELA METÁLICA DE REFUERZO
Precio: 8.36
Banda de tela metálica de refuerzo, incluso fijación al soporte y tensado. Medida la superficie ejecutada.

| Código | Ud | Descripción | Rendimiento | Precio | Importe |
|---|---|---|---|---|---|
| ATC00100 | h | CUADRILLA ALBAÑILERÍA, FORMADA POR OFICIAL 1ª Y PEÓN ESP. | 0.15 | 38.75 | 5.81 |
| CW00500 | m2 | MALLA TIPO GALLINERO | 1.1 | 2.32 | 2.55 |
|  |  | Total |  |  | 8.36 |

**10CWW90001** m2 REVESTIDO TEJIDO FIBRA DE VIDRIO
Precio: 11.88
Revestimiento formado por imprimación selladora para preparación de soporte, extendido de cola, colocación de tejido de fibra de vidrio nuevo extendido de cola y aplicación de pintura pástica satinada. Medida la superficie a cinta corrida desde la arista superior del rodapié.

| Código | Ud | Descripción | Rendimiento | Precio | Importe |
|---|---|---|---|---|---|
| TO02100 | h | OFICIAL 1ª | 0.225 | 19.85 | 4.47 |
| TP00100 | h | PEÓN ESPECIAL | 0.12 | 18.9 | 2.27 |
| CW00510 | m2 | TEJIDO DE FIBRA DE VIDRIO | 1.1 | 2.26 | 2.49 |
| GP00110 | kg | IMPRIMACIÓN SELLADORA | 0.2 | 2.72 | 0.54 |
| GP00120 | kg | COLA PARA FIBRA DE VIDRIO | 0.225 | 2.58 | 0.58 |
| PP00001 | m2 | PINTURA PLÁSTICA LISA SOBRE LADRILLO | 0.4 | 3.83 | 1.53 |
|  |  | Total |  |  | 11.88 |

**10CWW90006** m2 REVESTIDO VINÍLICO
Precio: 17.67
Revestimiento en paramentos vertilcales, previa preparación de paramentos con imprimación y emplastecido de golpes y coqueras, aplicación de cola y colocación de revestimiento vinílico. Medida la superficie a cinta corrida desde la arista superior del rodapié.

| Código | Ud | Descripción | Rendimiento | Precio | Importe |
|---|---|---|---|---|---|
| TO02100 | h | OFICIAL 1ª | 0.225 | 19.85 | 4.47 |
| TP00100 | h | PEÓN ESPECIAL | 0.12 | 18.9 | 2.27 |
| GP00110 | kg | IMPRIMACIÓN SELLADORA | 0.2 | 2.72 | 0.54 |
| GP00120 | kg | COLA PARA FIBRA DE VIDRIO | 0.15 | 2.58 | 0.39 |
| RL02800 | m2 | REVESTIMIENTO VINÍLICO | 1.1 | 9.09 | 10.00 |
|  |  | Total |  |  | 17.67 |

#### 10L LIGEROS (06/01/2008)

##### 10LA Aleaciones ligeras

###### 10LAM Metales

**10LAM00001** m2 REVESTIMIENTO DE PAREDES CON CHAPA PLEG. ALUM. ANODIZADO
Precio: 92.45
Revestimiento de paredes con chapa plegada de aluminio anodizado, color a elegir, de 1,5 mm de espesor, fijada sobre rastreles de pino de 50x25 mm, incluso elementos de unión y accesorios de fijación. Medida al superficie ejecutada.

| Código | Ud | Descripción | Rendimiento | Precio | Importe |
|---|---|---|---|---|---|
| ATC00100 | h | CUADRILLA ALBAÑILERÍA, FORMADA POR OFICIAL 1ª Y PEÓN ESP. | 0.3 | 38.75 | 11.63 |
| TO00900 | h | OF. 1ª MONTADOR | 0.565 | 19.85 | 11.22 |
| AGY00100 | m3 | PASTA DE YESO NEGRO YG | 0.015 | 111.05 | 1.67 |
| KM04800 | m | LISTÓN PINO 50X25 mm | 2 | 1.05 | 2.10 |
| RL00300 | m2 | CHAPA PLEGADA ALUM. ANODIZADO COLOR 1,5 mm | 1.15 | 56.5 | 64.98 |
| WW00300 | u | MATERIAL COMPLEMENTARIO O PZAS. ESPECIALES | 1 | 0.55 | 0.55 |
| WW00400 | u | PEQUEÑO MATERIAL | 1 | 0.3 | 0.30 |
|  |  | Total |  |  | 92.45 |

**10LAM00011** m2 REVESTIMIENTO DE PAREDES CON PLACAS RÍGIDAS AC. INOX.
Precio: 142.71
Revestimiento de paredes con placas rígidas de acero inoxidable, de 1 mm de espesor, fijada sobre tacos y atornillada a los mismos. Medida la superficie ejecutada.

| Código | Ud | Descripción | Rendimiento | Precio | Importe |
|---|---|---|---|---|---|
| ATC00100 | h | CUADRILLA ALBAÑILERÍA, FORMADA POR OFICIAL 1ª Y PEÓN ESP. | 0.2 | 38.75 | 7.75 |
| TO00900 | h | OF. 1ª MONTADOR | 0.565 | 19.85 | 11.22 |
| RL00800 | m2 | PLACA RIGIDA ACERO INOXID., COMP. AISI 316, 1 mm | 1.15 | 106.12 | 122.04 |
| WW00300 | u | MATERIAL COMPLEMENTARIO O PZAS. ESPECIALES | 2 | 0.55 | 1.10 |
| WW00400 | u | PEQUEÑO MATERIAL | 2 | 0.3 | 0.60 |
|  |  | Total |  |  | 142.71 |

**10LAM90001** m2 REVESTIMIENTO DE PAREDES CON CHAPA PLEG. ALUM. 1,5 mm ESP. ANOD.
Precio: 100.84
Revestimiento de paramentos verticales con chapa plegada de aluminio anodizado, color a elegir de 1,5 mm de espesor, fijada sobre perfiles metálicos ligeros, incluso elementos de unión y accesorios de fijación. Medida la superficie ejecutada.

| Código | Ud | Descripción | Rendimiento | Precio | Importe |
|---|---|---|---|---|---|
| ATC00100 | h | CUADRILLA ALBAÑILERÍA, FORMADA POR OFICIAL 1ª Y PEÓN ESP. | 0.3 | 38.75 | 11.63 |
| TO00900 | h | OF. 1ª MONTADOR | 0.565 | 19.85 | 11.22 |
| KA81120 | m | PERFIL LIGERO DE ACERO GALVANIZADO CON ESCUADRAS | 2 | 6.23 | 12.46 |
| RL00300 | m2 | CHAPA PLEGADA ALUM. ANODIZADO COLOR 1,5 mm | 1.15 | 56.5 | 64.98 |
| WW00300 | u | MATERIAL COMPLEMENTARIO O PZAS. ESPECIALES | 1 | 0.55 | 0.55 |
|  |  | Total |  |  | 100.84 |

**10LAM90002** m2 REVESTIMIENTO DE PAREDES CON CHAPA PLEG. ALUM. 1,5 mm ESP. LAC.
Precio: 108.79
Revestimiento de paramentos verticales con chapa plegada de aluminio lacado, color a elegir de 1,5mm de espesor, fijada sobre perfiles metálicos ligeros, incluso elementos de unión y accesorios de fijación. Medida la superficie ejecutada.

| Código | Ud | Descripción | Rendimiento | Precio | Importe |
|---|---|---|---|---|---|
| ATC00100 | h | CUADRILLA ALBAÑILERÍA, FORMADA POR OFICIAL 1ª Y PEÓN ESP. | 0.3 | 38.75 | 11.63 |
| TO00900 | h | OF. 1ª MONTADOR | 0.565 | 19.85 | 11.22 |
| KA81120 | m | PERFIL LIGERO DE ACERO GALVANIZADO CON ESCUADRAS | 2 | 6.23 | 12.46 |
| RL00400 | m2 | CHAPA PLEGADA ALUM. LACADO 1,5 mm | 1.15 | 63.42 | 72.93 |
| WW00300 | u | MATERIAL COMPLEMENTARIO O PZAS. ESPECIALES | 1 | 0.55 | 0.55 |
|  |  | Total |  |  | 108.79 |

**10LAM90003** m2 REVESTIMIENTO DE PAREDES CON CHAPA PLEG. ALUMINIO LACADO DE 2 m
Precio: 57.25
Revestimiento de paramentos verticales con paneles de chapa plegada de aluminio, con acabado lacado, de 2 mm de espesor, colocados con fijaciones mecánicas. Medida la superficie ejecutada.

| Código | Ud | Descripción | Rendimiento | Precio | Importe |
|---|---|---|---|---|---|
| TO00100 | h | OF. 1ª ALBAÑILERÍA | 0.2 | 19.85 | 3.97 |
| TO00900 | h | OF. 1ª MONTADOR | 0.565 | 19.85 | 11.22 |
| RL00430 | m2 | CHAPA PLEGADA ALUM. LACADO 2 mm | 1.15 | 33.7 | 38.76 |
| WW00300 | u | MATERIAL COMPLEMENTARIO O PZAS. ESPECIALES | 6 | 0.55 | 3.30 |
|  |  | Total |  |  | 57.25 |

**10LAM90006** m2 REVESTIMIENTO DE PAREDES CON CHAPA PLEG. ACERO 1 mm GALV.
Precio: 50.04
Revestimiento de paramentos verticales con chapa plegada de acero galvanizador de 1mm de espesor, fijada sobre perfiles metálicos ligeros, incluso elementos de unión y accesorios de fijación. Medida la superficie ejecutada.

| Código | Ud | Descripción | Rendimiento | Precio | Importe |
|---|---|---|---|---|---|
| ATC00100 | h | CUADRILLA ALBAÑILERÍA, FORMADA POR OFICIAL 1ª Y PEÓN ESP. | 0.3 | 38.75 | 11.63 |
| TO00900 | h | OF. 1ª MONTADOR | 0.565 | 19.85 | 11.22 |
| KA81120 | m | PERFIL LIGERO DE ACERO GALVANIZADO CON ESCUADRAS | 2 | 6.23 | 12.46 |
| RL00410 | m2 | CHAPA PLEGADA ACERO GALV. 1 mm | 1.15 | 12.33 | 14.18 |
| WW00300 | u | MATERIAL COMPLEMENTARIO O PZAS. ESPECIALES | 1 | 0.55 | 0.55 |
|  |  | Total |  |  | 50.04 |

**10LAM90008** m2 REVESTIMIENTO DE PAREDES CON CHAPA PLEG. ACERO 1 mm GALV. LACADO
Precio: 58.98
Revestimiento de paramentos verticales con chapa plegada de acero galvanizado y lacado, color a elegir, de 1mm de espesor, fijada sobre perfiles metálicos ligeros, incluso elementos de unión y accesorios de fijación. Medida la superfice ejecutada

| Código | Ud | Descripción | Rendimiento | Precio | Importe |
|---|---|---|---|---|---|
| ATC00100 | h | CUADRILLA ALBAÑILERÍA, FORMADA POR OFICIAL 1ª Y PEÓN ESP. | 0.3 | 38.75 | 11.63 |
| TO00900 | h | OF. 1ª MONTADOR | 0.565 | 19.85 | 11.22 |
| KA81120 | m | PERFIL LIGERO DE ACERO GALVANIZADO CON ESCUADRAS | 2 | 6.23 | 12.46 |
| RL00420 | m2 | CHAPA PLEGADA ACERO GALV. LACADO 1 mm | 1.15 | 20.1 | 23.12 |
| WW00300 | u | MATERIAL COMPLEMENTARIO O PZAS. ESPECIALES | 1 | 0.55 | 0.55 |
|  |  | Total |  |  | 58.98 |

###### 10LAP Plásticos

**10LAP90001** m2 REVESTIMIENTO INT. TABLERO FENÓLICO 8 mm
Precio: 103.18
Revestimiento interior con tablero fenólico estratificado a base de resinas fenólicas termoendurecidas de espesor de 8 mm, colocadas sobre paramentos verticales a base de de rastreles de acero galvanizado adheridos al paramento mediante tornillería y tacos. Medida la superficie ejecutada.

| Código | Ud | Descripción | Rendimiento | Precio | Importe |
|---|---|---|---|---|---|
| RL07000 | m2 | TABLERO FENÓLICO INT. 8 mm | 1.02 | 101.16 | 103.18 |
|  |  | Total |  |  | 103.18 |

**10LAP90003** m2 REVESTIMIENTO INT. TABLERO FENÓLICO 8 mm
Precio: 113.68
Revestimiento interior con tablero fenólico estratificado a base de resinas fenólicas termoendurecidas de espesor de 8 mm, colocadas sobre paramentos verticales a base de de rastreles de acero galvanizado adheridos al paramento mediante tornillería y tacos. Medida superficie ejecutada.

| Código | Ud | Descripción | Rendimiento | Precio | Importe |
|---|---|---|---|---|---|
| RL07100 | m2 | TABLERO FENÓLICO EXT. 8 mm | 1.02 | 111.45 | 113.68 |
|  |  | Total |  |  | 113.68 |

**10LAP90005** m2 CHAPADO LÁMINA FORMICA
Precio: 31.51
Chapado de formica con lámina color System Sef 81 calidad N, colocado sobre superficies lisas o curvas, terminado, i/limpieza. Medida superficie ejecutada

| Código | Ud | Descripción | Rendimiento | Precio | Importe |
|---|---|---|---|---|---|
| ATC00400 | h | CUADRILLA FORMADA POR OFICIAL 1ª INSTALADOR Y AYUDANTE | 0.4 | 38.89 | 15.56 |
| RL04000 | m2 | LÁMINA FORMICA CALIDAD PF | 1.05 | 14.03 | 14.73 |
| WW00600 | u | MATERIAL AUXILIAR REVESTIMIENTO | 1 | 1.22 | 1.22 |
|  |  | Total |  |  | 31.51 |

**10LAP90007** m2 REVESTIMIENTO LÁMINA VINÍLICA REF.
Precio: 25.68
Revestimiento con láminia vinínilica reforzada con fibra de vidrio. Medida la superficie ejecutada.

| Código | Ud | Descripción | Rendimiento | Precio | Importe |
|---|---|---|---|---|---|
| ATC00400 | h | CUADRILLA FORMADA POR OFICIAL 1ª INSTALADOR Y AYUDANTE | 0.21 | 38.89 | 8.17 |
| RL05000 | m2 | LÁMINA VINÍLICA REFORZADA CON FIBRA DE VIDRIO | 1.05 | 15.51 | 16.29 |
| WW00600 | u | MATERIAL AUXILIAR REVESTIMIENTO | 1 | 1.22 | 1.22 |
|  |  | Total |  |  | 25.68 |

**10LAP90008** m2 REVESTIMIENTO FORM. FACHADA VEN. PANEL RESINA
Precio: 71.61
Revestimiento paa formación de fachada ventilada con panel de resinas sintéticas termoendurecibles reforzada con fibras de madera, con canto recto de 3 a 4 m2 de espesor 8 mm, adherido sobre paramento vertical con masilla de poliuretano. Medida superficie ejecutada.

| Código | Ud | Descripción | Rendimiento | Precio | Importe |
|---|---|---|---|---|---|
| ATC00400 | h | CUADRILLA FORMADA POR OFICIAL 1ª INSTALADOR Y AYUDANTE | 0.21 | 38.89 | 8.17 |
| RL06000 | m2 | PLACA DE RESINAS SINTÉTICAS TERMOENDURECIBLES 8 mm | 1.05 | 57.99 | 60.89 |
| WW00700 | m | CINTA DE POLIETILENO AUTOADHESIVA | 3 | 0.85 | 2.55 |
|  |  | Total |  |  | 71.61 |

###### 10LAW Varios

**10LAW90001** m2 REVESTIMIENTO MOQUETA FIBRA SINTÉTICA EN BUCLE
Precio: 15.03
Revestimiento de paramentos verticales con moqueta de fibra sintética, 100% poliamida, en bucle, colocada con adhesivo especial para moqueta . Medida la superficie ejecutada.

| Código | Ud | Descripción | Rendimiento | Precio | Importe |
|---|---|---|---|---|---|
| TO00100 | h | OF. 1ª ALBAÑILERÍA | 0.1 | 19.85 | 1.99 |
| TO00900 | h | OF. 1ª MONTADOR | 0.2 | 19.85 | 3.97 |
| GP00130 | kg | PEGAMETO ESPECIAL MOQUETA | 0.3 | 2.23 | 0.67 |
| RL02900 | m2 | MOQUETA FIBRA SINTÉTICA BUCLE | 1.05 | 8 | 8.40 |
|  |  | Total |  |  | 15.03 |

**10LAW90002** m2 REVESTIMIENTO MOQUETA FIBRA SINTÉTICA EN PELO CORTADO
Precio: 14.51
Revestimiento de paramentos verticales con moqueta de fibra sintética, 100% poliamida, en pelo cortado, colocada con adhesivo especial para moqueta . Medida la superficie ejecutada.

| Código | Ud | Descripción | Rendimiento | Precio | Importe |
|---|---|---|---|---|---|
| TO00100 | h | OF. 1ª ALBAÑILERÍA | 0.1 | 19.85 | 1.99 |
| TO00900 | h | OF. 1ª MONTADOR | 0.2 | 19.85 | 3.97 |
| GP00130 | kg | PEGAMETO ESPECIAL MOQUETA | 0.3 | 2.23 | 0.67 |
| RL02910 | m2 | MOQUETA FIBRA PELO CORTADO | 1.05 | 7.5 | 7.88 |
|  |  | Total |  |  | 14.51 |

##### 10LC Corcho (06/01/2008)

###### 10LCC Corcho

**10LCC00001** m2 REVESTIMIENTO DE PAREDES CON PLANCHAS RÍGIDAS CORCHO
Precio: 23.93
Revestimiento de paredes con planchas rígidas de corcho de 5 mm de espesor, colocado sobre superficies planas y lisas, incluso aplicación de adhesivo, corte, colocación de plancha, lijado, limpieza y encerado. Medida la superficie ejecutada.

| Código | Ud | Descripción | Rendimiento | Precio | Importe |
|---|---|---|---|---|---|
| TO00300 | h | OF. 1ª COLOCADOR | 0.525 | 19.85 | 10.42 |
| GP00100 | kg | PASTA ADHESIVA | 0.5 | 0.22 | 0.11 |
| RL00500 | m2 | PANEL CORCHO 5 mm | 1 | 13.1 | 13.10 |
| WW00400 | u | PEQUEÑO MATERIAL | 1 | 0.3 | 0.30 |
|  |  | Total |  |  | 23.93 |

**10LCC90001** m2 REVESTIMIENTO DE CORCHO EN ROLLO 3 mm
Precio: 15.35
Revestimiento continuo de corcho en rollos de 3 mm de espesor, recibido con cola de contacto sobre paramento vertical, incluso p.p. de material auxiliar. Medida la superficie ejecutada.

| Código | Ud | Descripción | Rendimiento | Precio | Importe |
|---|---|---|---|---|---|
| TO00100 | h | OF. 1ª ALBAÑILERÍA | 0.1 | 19.85 | 1.99 |
| TO00900 | h | OF. 1ª MONTADOR | 0.2 | 19.85 | 3.97 |
| GP00150 | kg | COLA DE CONTACTO | 0.5 | 4.36 | 2.18 |
| RL00510 | m2 | CORCHO EN ROLLO 3 mm | 1.05 | 6.7 | 7.04 |
| WW00300 | u | MATERIAL COMPLEMENTARIO O PZAS. ESPECIALES | 0.3 | 0.55 | 0.17 |
|  |  | Total |  |  | 15.35 |

###### 10LCW Varios (06/01/2008)

##### 10LM Madera (06/01/2008)

###### 10LMM Madera

**10LMM00001** m2 REVESTIMIENTO DE PAREDES CON DUELAS DE MADERA
Precio: 36.61
Revestimiento de paredes con duelas de madera de pino flandes de primera calidad, machihembradas, de 60x15 mm de sección, fijadas en rastreles de pino de 50x25 mm, incluso corte, preparación, elementos de remate en esquinas y rincones y p.p. de acuchillado y lijado. Medida la superficie ejecutada.

| Código | Ud | Descripción | Rendimiento | Precio | Importe |
|---|---|---|---|---|---|
| ATC00100 | h | CUADRILLA ALBAÑILERÍA, FORMADA POR OFICIAL 1ª Y PEÓN ESP. | 0.25 | 38.75 | 9.69 |
| TO00300 | h | OF. 1ª COLOCADOR | 0.465 | 19.85 | 9.23 |
| AGY00100 | m3 | PASTA DE YESO NEGRO YG | 0.015 | 111.05 | 1.67 |
| KM04800 | m | LISTÓN PINO 50X25 mm | 2 | 1.05 | 2.10 |
| RT00200 | m2 | DUELAS PINO FLANDES 60x15 mm | 1.02 | 13.35 | 13.62 |
| WW00400 | u | PEQUEÑO MATERIAL | 1 | 0.3 | 0.30 |
|  |  | Total |  |  | 36.61 |

**10LMM00002** m2 REVESTIMIENTO DE PAREDES CON TABL. CANTOS MACHIEMBRADOS
Precio: 30.21
Revestimiento de paredes con tableros de cantos machihembrados de 20 mm de espesor, revestidos con chapa de madera embero, fijados en rastreles de pino de 50x25 mm, incluso corte, preparación, elementos de remate en esquinas y rincones y p.p. de lijado. Medida la superficie ejecutada.

| Código | Ud | Descripción | Rendimiento | Precio | Importe |
|---|---|---|---|---|---|
| ATC00100 | h | CUADRILLA ALBAÑILERÍA, FORMADA POR OFICIAL 1ª Y PEÓN ESP. | 0.25 | 38.75 | 9.69 |
| TO00300 | h | OF. 1ª COLOCADOR | 0.465 | 19.85 | 9.23 |
| AGY00100 | m3 | PASTA DE YESO NEGRO YG | 0.015 | 111.05 | 1.67 |
| KM04800 | m | LISTÓN PINO 50X25 mm | 2 | 1.05 | 2.10 |
| RL01100 | m2 | TABLERO AGLOMERADO REVESTIDO EMBERO 20 mm | 1 | 7.22 | 7.22 |
| WW00400 | u | PEQUEÑO MATERIAL | 1 | 0.3 | 0.30 |
|  |  | Total |  |  | 30.21 |

**10LMM00003** m2 REVESTIMIENTO DE PAREDES CON TABL. CANTOS LISOS
Precio: 31.14
Revestimiento de paredes con tableros de cantos lisos, de 20 mm de espesor, revestidos con chapa de PVC, fijados en rastreles con piezas especiales de aluminio anodizado, incluso corte, preparación y lijado. Medida la superficie ejecutada.

| Código | Ud | Descripción | Rendimiento | Precio | Importe |
|---|---|---|---|---|---|
| ATC00100 | h | CUADRILLA ALBAÑILERÍA, FORMADA POR OFICIAL 1ª Y PEÓN ESP. | 0.25 | 38.75 | 9.69 |
| TO00300 | h | OF. 1ª COLOCADOR | 0.465 | 19.85 | 9.23 |
| AGY00100 | m3 | PASTA DE YESO NEGRO YG | 0.015 | 111.05 | 1.67 |
| KM04800 | m | LISTÓN PINO 50X25 mm | 2 | 1.05 | 2.10 |
| RL01000 | m2 | TABLERO AGLOMERADO PLASTIFICADO 20 mm | 1 | 8.15 | 8.15 |
| WW00400 | u | PEQUEÑO MATERIAL | 1 | 0.3 | 0.30 |
|  |  | Total |  |  | 31.14 |

**10LMM90001** m2 REVESTIMIENTO LAMICHAPA DE SAPELLY BARN. SOBRE TABLERO AGLOMERAD
Precio: 41.66
Revestimiento de paramento vertical con lamichapa de Sapelly, barnizada sobre tablero de aglomerado DM machiembrado de 10 mm de espesor, colocado sobre rastreles de pino 50x25 mm. Medida la superficie ejecutada.

| Código | Ud | Descripción | Rendimiento | Precio | Importe |
|---|---|---|---|---|---|
| ATC00400 | h | CUADRILLA FORMADA POR OFICIAL 1ª INSTALADOR Y AYUDANTE | 0.3 | 38.89 | 11.67 |
| KM04800 | m | LISTÓN PINO 50X25 mm | 2 | 1.05 | 2.10 |
| RL01600 | m2 | TABLERO FIBRAS MADERAS Y RESINAS DM MACHIEMBRADO REVEST. SAPELLY | 1.02 | 27.05 | 27.59 |
| WW00400 | u | PEQUEÑO MATERIAL | 1 | 0.3 | 0.30 |
|  |  | Total |  |  | 41.66 |

**10LMM90002** m2 REVESTIMIENTO LAMICHAPA DE ROBLE BARN. SOBRE TABLERO AGLOMERADO
Precio: 47.3
Revestimiento de paramento vertical con lamichapa de roble, barnizada sobre tablero de aglomerado DM machiembrado de 10 mm de espesor, colocado sobre rastreles de pino de 50x25 mm. Medida la superficie ejecutada.

| Código | Ud | Descripción | Rendimiento | Precio | Importe |
|---|---|---|---|---|---|
| ATC00400 | h | CUADRILLA FORMADA POR OFICIAL 1ª INSTALADOR Y AYUDANTE | 0.3 | 38.89 | 11.67 |
| KM04800 | m | LISTÓN PINO 50X25 mm | 2 | 1.05 | 2.10 |
| RL01700 | m2 | TABLERO FIBRAS MADERAS Y RESINAS DM MACHIEMBRADO REVEST. ROBLE B | 1.02 | 32.58 | 33.23 |
| WW00400 | u | PEQUEÑO MATERIAL | 1 | 0.3 | 0.30 |
|  |  | Total |  |  | 47.3 |

**10LMM90003** m2 REVESTIMIENTO LAMICHAPA DE PINO BARN. SOBRE TABLERO AGLOMERADO
Precio: 44.53
Revestimiento de paramento vertical con lamichapa de pino, barnizada sobre tablero de aglomerado DM machiembrado de 10 mm de espesor, colocado sobre rastreles de pino 50x25 mm. Medida la superficie ejecutada.

| Código | Ud | Descripción | Rendimiento | Precio | Importe |
|---|---|---|---|---|---|
| ATC00100 | h | CUADRILLA ALBAÑILERÍA, FORMADA POR OFICIAL 1ª Y PEÓN ESP. | 0.3 | 38.75 | 11.63 |
| KM04800 | m | LISTÓN PINO 50X25 mm | 2 | 1.05 | 2.10 |
| RL01800 | m2 | TABLERO FIBRAS MADERAS Y RESINAS DM MACHIEMBRADO REVEST. PINO BA | 1.02 | 29.9 | 30.50 |
| WW00400 | u | PEQUEÑO MATERIAL | 1 | 0.3 | 0.30 |
|  |  | Total |  |  | 44.53 |

**10LMM90006** m2 REVESTIMIENTO TABLERO PINO SORIA S/NUDOS
Precio: 26.47
Revestimiento de paramento vertical con tablero machihembrado de pino Soria S/nudos de 10 mm de espesor, colocado sobre rastreles de pino 50x25 mm. Medido la superficie ejecutada.

| Código | Ud | Descripción | Rendimiento | Precio | Importe |
|---|---|---|---|---|---|
| ATC00100 | h | CUADRILLA ALBAÑILERÍA, FORMADA POR OFICIAL 1ª Y PEÓN ESP. | 0.3 | 38.75 | 11.63 |
| KM04800 | m | LISTÓN PINO 50X25 mm | 2 | 1.05 | 2.10 |
| RL01900 | m2 | TABLERO MACHIHEMBRADO PINO SORIA S/NUDOS 10 mm | 1.02 | 12.2 | 12.44 |
| WW00400 | u | PEQUEÑO MATERIAL | 1 | 0.3 | 0.30 |
|  |  | Total |  |  | 26.47 |

**10LMM90008** m2 REVESTIMIENTO TABLERO FIBRAS MADERA Y RESINAS DM
Precio: 12.24
Revestimiento de paramento vertical con tablero de fibras de madera y resinas, de densidad media y 10 mm de espesor, colocado con fijaciones mecánicas. Medido la superficie ejecutada.

| Código | Ud | Descripción | Rendimiento | Precio | Importe |
|---|---|---|---|---|---|
| ATC00400 | h | CUADRILLA FORMADA POR OFICIAL 1ª INSTALADOR Y AYUDANTE | 0.2 | 38.89 | 7.78 |
| RL02000 | m2 | TABLERO FIBRAS MADERA Y RESINAS DM 10 mm | 1.02 | 4.08 | 4.16 |
| WW00400 | u | PEQUEÑO MATERIAL | 1 | 0.3 | 0.30 |
|  |  | Total |  |  | 12.24 |

**10LMM90013** m2 REVESTIMIENTO TABLERO FIBRAS MADERA Y RESINAS, HIDRÓFUGO DM
Precio: 13.31
Revestimiento de paramento vertical con tablero de fibras de madera y resinas hidrófugo, de densidad media y 10 mm de espesor, colocado con fijaciones mecánicas. Medido la superficie ejecutada.

| Código | Ud | Descripción | Rendimiento | Precio | Importe |
|---|---|---|---|---|---|
| ATC00400 | h | CUADRILLA FORMADA POR OFICIAL 1ª INSTALADOR Y AYUDANTE | 0.2 | 38.89 | 7.78 |
| RL02100 | m2 | TABLERO FIBRAS MADERA Y RESINAS, HIDRÓFUGO DM 10 mm | 1.02 | 5.13 | 5.23 |
| WW00400 | u | PEQUEÑO MATERIAL | 1 | 0.3 | 0.30 |
|  |  | Total |  |  | 13.31 |

**10LMM90017** m2 REVESTIMIENTO TABLERO FIBRAS MADERA Y RESINAS, IGNÍFUGO DM
Precio: 19.35
Revestimiento de paramento vertical con tablero de fibras de madera y resinas ignífugo, de densidad media y 10 mm de espesor, colocado con fijaciones mecánicas. Medido la superficie ejecutada.

| Código | Ud | Descripción | Rendimiento | Precio | Importe |
|---|---|---|---|---|---|
| ATC00400 | h | CUADRILLA FORMADA POR OFICIAL 1ª INSTALADOR Y AYUDANTE | 0.2 | 38.89 | 7.78 |
| RL02200 | m2 | TABLERO FIBRAS MADERA Y RESINAS, IGNÍFUGO DM 10 mm | 1.02 | 11.05 | 11.27 |
| WW00400 | u | PEQUEÑO MATERIAL | 1 | 0.3 | 0.30 |
|  |  | Total |  |  | 19.35 |

**10LMM90020** m2 REVESTIMIENTO TABLERO FIBRAS MADERA Y RESINAS AD. MELAM. 2 CARAS
Precio: 20.98
Revestimiento de paramento vertical con tablero de fibras de madera y resinas, de alta densidad, acabado con melamina en dos caras, de 13 mm de espesor, colocado adherido. Medido la superficie ejecutada.

| Código | Ud | Descripción | Rendimiento | Precio | Importe |
|---|---|---|---|---|---|
| ATC00400 | h | CUADRILLA FORMADA POR OFICIAL 1ª INSTALADOR Y AYUDANTE | 0.3 | 38.89 | 11.67 |
| GP00140 | kg | ADHESIVO DE APLICACIÓN A DOS CARAS DE CAUCHO SINTÉTICO | 0.1 | 4.36 | 0.44 |
| RL02300 | m2 | TABLERO AGLOMERADO AD MELAMINA A 2 CARAS DE 13 mm | 1.1 | 8.06 | 8.87 |
|  |  | Total |  |  | 20.98 |

**10LMM90034** m2 REVESTIMIENTO TABLERO CONTRACHAPADO PARA EXT. 16 mm
Precio: 80.39
Revestimiento de paramento vertical con tablero contrachapado tipo marino para exterior, con 16 mm, de espesor, colocado con fijaciones mecánicas. Medido la superficie ejecutada.

| Código | Ud | Descripción | Rendimiento | Precio | Importe |
|---|---|---|---|---|---|
| ATC00400 | h | CUADRILLA FORMADA POR OFICIAL 1ª INSTALADOR Y AYUDANTE | 0.2 | 38.89 | 7.78 |
| RL02400 | m2 | TABLERO CONTRACHAPADO 16 mm PARA EXTERIORES | 1.1 | 65.74 | 72.31 |
| WW00400 | u | PEQUEÑO MATERIAL | 1 | 0.3 | 0.30 |
|  |  | Total |  |  | 80.39 |

**10LMM90035** m2 REVESTIMIENTO TABLERO CONTRACHAPADO PARA INT. CHAPADO MAD. BARN.
Precio: 102.24
Revestimiento de paramento vertical interior con tablero contrachapado tipo marino, acabado con chapado de madera para barnizar a una cara, de 16 mm, de espesor, colocado adherido. Medido la superficie ejecutada.

| Código | Ud | Descripción | Rendimiento | Precio | Importe |
|---|---|---|---|---|---|
| ATC00400 | h | CUADRILLA FORMADA POR OFICIAL 1ª INSTALADOR Y AYUDANTE | 0.2 | 38.89 | 7.78 |
| GP00140 | kg | ADHESIVO DE APLICACIÓN A DOS CARAS DE CAUCHO SINTÉTICO | 0.1 | 4.36 | 0.44 |
| RL02500 | m2 | TABLERO CONTRACHAPADO 16 mm CHAPADO MADERA FINA UNA CARA | 1.1 | 85.47 | 94.02 |
|  |  | Total |  |  | 102.24 |

**10LMM90036** m2 REVESTIMIENTO LAMAS DM MACHIHEMBRADAS BLANCO LISO 1 cm
Precio: 19.26
Revestimiento de paramento vertical con lamas DM de 1 cm de espesor y 20 cm, de ancho, de color blanco liso, con unión machihembrada y junta vista, fijadas mecánicamente. Medida la superficie ejecutada.

| Código | Ud | Descripción | Rendimiento | Precio | Importe |
|---|---|---|---|---|---|
| ATC00400 | h | CUADRILLA FORMADA POR OFICIAL 1ª INSTALADOR Y AYUDANTE | 0.2 | 38.89 | 7.78 |
| RL02600 | m2 | LAMAS DE DM DE 1 cm, BLANCO LISO, MACHIHEMBRADA | 1.1 | 10.16 | 11.18 |
| WW00400 | u | PEQUEÑO MATERIAL | 1 | 0.3 | 0.30 |
|  |  | Total |  |  | 19.26 |

**10LMM90037** m2 REVESTIMIENTO LAMAS DM MACHIHEMBRADAS CHAPADO MADERA BARNIZ.
Precio: 27.91
Revestimiento de paramento vertical con lamas DM de 1 cm de espesor y 20 cm, de ancho, con acabado chapado con madera para barnizar , con unión machihembrada y junta vista, fijadas mecánicamente. Medida la superficie ejecutada.

| Código | Ud | Descripción | Rendimiento | Precio | Importe |
|---|---|---|---|---|---|
| ATC00400 | h | CUADRILLA FORMADA POR OFICIAL 1ª INSTALADOR Y AYUDANTE | 0.2 | 38.89 | 7.78 |
| RL02700 | m2 | LAMAS DE DM DE 1 cm CHAPADO DE MADERA PARA BARNIZAR, MACHIHEMBR. | 1.1 | 18.03 | 19.83 |
| WW00400 | u | PEQUEÑO MATERIAL | 1 | 0.3 | 0.30 |
|  |  | Total |  |  | 27.91 |

###### 10LMW Varios (06/01/2008)

##### 10LW Varios

###### 10LWW Varios

**10LWW00002** m2 REVESTIMIENTO DE PAREDES CON TABL. CANTOS MACHIEMBR. + LÁM. PVC
Precio: 45.29
Revestimiento de paredes con tableros aglomerado de cantos machihembrados de 20 mm de espesor, revestidos con lámina de PVC de 0,2 mm, fijados en rastreles de pino de 50x25 mm, incluso corte, preparación, elementos de remate de esquinas y rincones. Medida la superficie ejecutada.

| Código | Ud | Descripción | Rendimiento | Precio | Importe |
|---|---|---|---|---|---|
| ATC00100 | h | CUADRILLA ALBAÑILERÍA, FORMADA POR OFICIAL 1ª Y PEÓN ESP. | 0.25 | 38.75 | 9.69 |
| TO00300 | h | OF. 1ª COLOCADOR | 0.465 | 19.85 | 9.23 |
| AGY00100 | m3 | PASTA DE YESO NEGRO YG | 0.015 | 111.05 | 1.67 |
| KM04800 | m | LISTÓN PINO 50X25 mm | 2 | 1.05 | 2.10 |
| RL01300 | m2 | TABLERO AGLOMERADO MACHIHEMBRADO REVESTIDO PVC 20 mm | 1 | 22.3 | 22.30 |
| WW00400 | u | PEQUEÑO MATERIAL | 1 | 0.3 | 0.30 |
|  |  | Total |  |  | 45.29 |

**10LWW00003** m2 REVESTIMIENTO DE PAREDES CON TABL. CANTOS LISOS + LÁM. PVC
Precio: 44.19
Revestimiento de paredes con tableros de cantos lisos de 10 mm de espesor, revestidos con lámina de PVC de 0,2 mm fijados en rastreles de pino de 50x25 mm, incluso corte preparación, elementos de remate de esquinas y rincones. Medida la superficie ejecutada.

| Código | Ud | Descripción | Rendimiento | Precio | Importe |
|---|---|---|---|---|---|
| ATC00100 | h | CUADRILLA ALBAÑILERÍA, FORMADA POR OFICIAL 1ª Y PEÓN ESP. | 0.25 | 38.75 | 9.69 |
| TO00300 | h | OF. 1ª COLOCADOR | 0.465 | 19.85 | 9.23 |
| AGY00100 | m3 | PASTA DE YESO NEGRO YG | 0.015 | 111.05 | 1.67 |
| KM04800 | m | LISTÓN PINO 50X25 mm | 2 | 1.05 | 2.10 |
| RL01500 | m2 | TABLERO USO 10 mm REVESTIDO PVC | 1 | 21.2 | 21.20 |
| WW00400 | u | PEQUEÑO MATERIAL | 1 | 0.3 | 0.30 |
|  |  | Total |  |  | 44.19 |

**10LWW90002** m2 REVESTIDO PANELES PLACAS YESO LAMINADO 10mm PERF. AC. GAL. FIJ.
Precio: 16.67
Revestido con placas de yeso laminado de 10 mm de espesor, para trasdosado de muros colocado sobre perfilería de acero galvanizado con fijaciones mecánicas, incluso replanteo, limpieza, nivelación, aplomado, ejecución de ángulos, pasos de instalaciones y repaso de juntas; construido según especificaciones del fabricante de los paneles. Medido la superficie ejecutada.

| Código | Ud | Descripción | Rendimiento | Precio | Importe |
|---|---|---|---|---|---|
| ATC00100 | h | CUADRILLA ALBAÑILERÍA, FORMADA POR OFICIAL 1ª Y PEÓN ESP. | 0.21 | 38.75 | 8.14 |
| FP01100 | m2 | PLACA DE YESO LAMINADO DE 10 mm | 1.05 | 4.06 | 4.26 |
| WW00300 | u | MATERIAL COMPLEMENTARIO O PZAS. ESPECIALES | 7.22 | 0.55 | 3.97 |
| WW00400 | u | PEQUEÑO MATERIAL | 1 | 0.3 | 0.30 |
|  |  | Total |  |  | 16.67 |

**10LWW90006** m2 REV. P. yeso lam. 10mm FIBRA VIDRIO 25mm PERF. AC. GAL. FIJ. MEC
Precio: 22.12
Revestido con placa de yeso laminado de 10 mm de espesor y placa de fibra de vidrio adherida de 25 mm de espesor, para trasdosado de muros colocado sobre perfilería de acero galvanizado con fijaciones mecánicas, incluso replanteo, limpieza, nivelación, aplomado, ejecución de ángulos, pasos de instalaciones y repaso de juntas; construido según especificaciones del fabricante de los paneles. Medido la superficie ejecutada.

| Código | Ud | Descripción | Rendimiento | Precio | Importe |
|---|---|---|---|---|---|
| ATC00100 | h | CUADRILLA ALBAÑILERÍA, FORMADA POR OFICIAL 1ª Y PEÓN ESP. | 0.17 | 38.75 | 6.59 |
| FP02300 | m2 | PLACA DE YESO LAMINADO Y FIBRA DE VIDRIO ADHERIDA 10+25 mm | 1.05 | 14.5 | 15.23 |
| WW00400 | u | PEQUEÑO MATERIAL | 1 | 0.3 | 0.30 |
|  |  | Total |  |  | 22.12 |

**10LWW90011** m2 REV. P.CART-YESO 10mm ESP. POLIUR. 50mm PERF. AC. GAL. FIJ. MEC.
Precio: 24.23
Revestido con paneles de cartón-yeso Y-25 de 10 mm de espesor y placa de espuma de poliuretano adherida de 35 kg/m3 de densidad y de 50 mm de espesor, para trasdosado de muros colocado sobre perfilería de acero galvanizado con fijaciones mecánicas, incluso replanteo, limpieza, nivelación, aplomado, ejecución de ángulos, pasos de instalaciones y repaso de juntas; construido según especificaciones del fabricante de los paneles. Medido la superficie ejecutada.

| Código | Ud | Descripción | Rendimiento | Precio | Importe |
|---|---|---|---|---|---|
| ATC00100 | h | CUADRILLA ALBAÑILERÍA, FORMADA POR OFICIAL 1ª Y PEÓN ESP. | 0.17 | 38.75 | 6.59 |
| FP02400 | m2 | PLACA DE YESO LAMINADO Y ESP. POLIURETANO 10+50 mm | 1.05 | 16.51 | 17.34 |
| WW00400 | u | PEQUEÑO MATERIAL | 1 | 0.3 | 0.30 |
|  |  | Total |  |  | 24.23 |

**10LWW90013** m2 REVESTIDO PLACAS YESO LAMINADO 13mm PERF. AC. GAL. FIJ. MEC.
Precio: 16.82
Revestido con placas de yeso laminado de 13 mm de espesor, para trasdosado de muros colocado sobre perfilería de acero galvanizado con fijaciones mecánicas, incluso replanteo, limpieza, nivelación, aplomado, ejecución de ángulos, pasos de instalaciones y repaso de juntas; construido según especificaciones del fabricante de los paneles. Medido la superficie ejecutada.

| Código | Ud | Descripción | Rendimiento | Precio | Importe |
|---|---|---|---|---|---|
| ATC00100 | h | CUADRILLA ALBAÑILERÍA, FORMADA POR OFICIAL 1ª Y PEÓN ESP. | 0.21 | 38.75 | 8.14 |
| FP01200 | m2 | PLACA DE YESO LAMINADO DE 13 mm | 1.05 | 4.16 | 4.37 |
| WW00300 | u | MATERIAL COMPLEMENTARIO O PZAS. ESPECIALES | 7.29 | 0.55 | 4.01 |
| WW00400 | u | PEQUEÑO MATERIAL | 1 | 0.3 | 0.30 |
|  |  | Total |  |  | 16.82 |

**10LWW90014** m2 REV. P. YESO LAM. 13mm FIBRA VIDRIO 25mm PERF. AC. GAL. FIJ. MEC
Precio: 22.38
Revestido con placas de yeso laminado de 13 mm de espesor y placa de fibra de vidrio adherida de 25 mm de espesor, para trasdosado de muros colocado sobre perfilería de acero galvanizado con fijaciones mecánicas, incluso replanteo, limpieza, nivelación, aplomado, ejecución de ángulos, pasos de instalaciones y repaso de juntas; construido según especificaciones del fabricante de los paneles. Medido la superficie ejecutada.

| Código | Ud | Descripción | Rendimiento | Precio | Importe |
|---|---|---|---|---|---|
| ATC00100 | h | CUADRILLA ALBAÑILERÍA, FORMADA POR OFICIAL 1ª Y PEÓN ESP. | 0.17 | 38.75 | 6.59 |
| FP02600 | m2 | PLACA DE YESO LAMINADO Y FIBRA DE VIDRIO ADHERIDA 13+25 mm | 1.05 | 14.75 | 15.49 |
| WW00400 | u | PEQUEÑO MATERIAL | 1 | 0.3 | 0.30 |
|  |  | Total |  |  | 22.38 |

**10LWW90018** m2 REVESTIDO PLACA YESO LAMINADO 15mm PERF. AC. GAL. FIJ. MEC.
Precio: 17.51
Revestido con placa de yeso laminado de 15 mm de espesor, para trasdosado de muros colocado sobre perfilería de acero galvanizado con fijaciones mecánicas, incluso replanteo, limpieza, nivelación, aplomado, ejecución de ángulos, pasos de instalaciones y repaso de juntas; construido según especificaciones del fabricante de los paneles. Medido la superficie ejecutada.

| Código | Ud | Descripción | Rendimiento | Precio | Importe |
|---|---|---|---|---|---|
| ATC00100 | h | CUADRILLA ALBAÑILERÍA, FORMADA POR OFICIAL 1ª Y PEÓN ESP. | 0.21 | 38.75 | 8.14 |
| FP01300 | m2 | PLACA DE YESO LAMINADO DE 15 mm | 1.05 | 4.82 | 5.06 |
| WW00300 | u | MATERIAL COMPLEMENTARIO O PZAS. ESPECIALES | 7.29 | 0.55 | 4.01 |
| WW00400 | u | PEQUEÑO MATERIAL | 1 | 0.3 | 0.30 |
|  |  | Total |  |  | 17.51 |

**10LWW90027** m2 REV. DOBL P.CART-YESO FIBRA VIDRIO 13mm PERF. AC. GAL. FIJ. MEC.
Precio: 26.18
Revestido con paneles de cartón-yeso Y-25 de 13 mm de espesor y fibra de vidrio incorporada al yeso (ignífugo), para trasdosado de muros colocado sobre perfilería de acero galvanizado con fijaciones mecánicas, incluso replanteo, limpieza, nivelación, aplomado, ejecución de ángulos, pasos de instalaciones y repaso de juntas; construido según especificaciones del fabricante de los paneles. Medido la superficie ejecutada.

| Código | Ud | Descripción | Rendimiento | Precio | Importe |
|---|---|---|---|---|---|
| ATC00100 | h | CUADRILLA ALBAÑILERÍA, FORMADA POR OFICIAL 1ª Y PEÓN ESP. | 0.15 | 38.75 | 5.81 |
| WW00400 | u | PEQUEÑO MATERIAL | 1 | 0.3 | 0.30 |
| FP02800 | m2 | PANEL CARTÓN-YESO Y FIBRA DE VIDRIO DE 13 mm. | 1.05 | 19.11 | 20.07 |
|  |  | Total |  |  | 26.18 |

**10LWW90031** m2 REV. P. YESO LAM. ANTIHUMEDAD 13mm PERF. AC. GAL. FIJ. MEC.
Precio: 13.29
Revestido con placa de yeso laminado antihumedad de 13 mm de espesor, para trasdosado de muros colocado sobre perfilería de acero galvanizado con fijaciones mecánicas, incluso replanteo, limpieza, nivelación, aplomado, ejecución de ángulos, pasos de instalaciones y repaso de juntas; construido según especificaciones del fabricante de los paneles. Medido la superficie ejecutada.

| Código | Ud | Descripción | Rendimiento | Precio | Importe |
|---|---|---|---|---|---|
| ATC00100 | h | CUADRILLA ALBAÑILERÍA, FORMADA POR OFICIAL 1ª Y PEÓN ESP. | 0.15 | 38.75 | 5.81 |
| FP02900 | m2 | PLACA DE YESO LAMINADO ANTIHUMEDAD DE 13 mm | 1.05 | 6.84 | 7.18 |
| WW00400 | u | PEQUEÑO MATERIAL | 1 | 0.3 | 0.30 |
|  |  | Total |  |  | 13.29 |

**10LWW90032** m2 REV. FACHADAS VENT. PLACA HIDROF. CELULOSA-CEMENTO 6mm
Precio: 48.3
Revestimiento para formación de fachada ventilada con aplacado de placa hidrofugada de celulosa-cemento de 6 mm de espesor, fijada con estructura de perfiles tipo omega de 50x40x1,5 mm de acero galvanizado y fijación de placas con roblones de acero inoxidable, incluso replanteo, limpieza, nivelación, aplomado, ejecución de ángulos y repaso de juntas; construido según especificaciones del fabricante. Medida la superficie ejecutada.

| Código | Ud | Descripción | Rendimiento | Precio | Importe |
|---|---|---|---|---|---|
| ATC00100 | h | CUADRILLA ALBAÑILERÍA, FORMADA POR OFICIAL 1ª Y PEÓN ESP. | 0.17 | 38.75 | 6.59 |
| RA86030 | m2 | PLACA HIDRÓFUGA DE CELULOSA DE CEMENTO DE 6 MM ESP. | 1.05 | 39.44 | 41.41 |
| WW00400 | u | PEQUEÑO MATERIAL | 1 | 0.3 | 0.30 |
|  |  | Total |  |  | 48.3 |

**10LWW90033** m2 REV. FACHADAS VENT. PLACA HIDROF. CELULOSA-CEMENTO COLOREADA 6mm
Precio: 57.15
Revestimiento para formación de fachada ventilada con aplacado de placa hidrofugada de celulosa-cemento coloreada de 6 mm de espesor, fijada con estructura de perfiles tipo omega de 50x40x1,5 mm de acero galvanizado y fijación de placas con roblones de acero inoxidable, incluso replanteo, limpieza, nivelación, aplomado, ejecución de ángulos y repaso de juntas; construido según especificaciones del fabricante. Medida la superficie ejecutada.

| Código | Ud | Descripción | Rendimiento | Precio | Importe |
|---|---|---|---|---|---|
| ATC00100 | h | CUADRILLA ALBAÑILERÍA, FORMADA POR OFICIAL 1ª Y PEÓN ESP. | 0.17 | 38.75 | 6.59 |
| RA86040 | m2 | PLACA HIDRÓFUGA DE CELULOSA DE CEMENTO COLOREADA DE 6 MM ESP. | 1 | 50.26 | 50.26 |
| WW00400 | u | PEQUEÑO MATERIAL | 1 | 0.3 | 0.30 |
|  |  | Total |  |  | 57.15 |

#### 10P PELDAÑOS (06/01/2008)

##### 10PA Piedras artificiales (06/01/2008)

###### 10PAP Peldaños

**10PAP00001** m PELDAÑO HUELLA Y TABICA DE PIEDRA ARTIFICIAL
Precio: 37.83
Peldaño formado por huella y tabica de piedra artificial de 5 cm y 3 cm de espesor respectivamente, recibidas con mortero M5 (1:6); construido según CTE. Medida la longitud de la arista de intersección entre huella y tabica.

| Código | Ud | Descripción | Rendimiento | Precio | Importe |
|---|---|---|---|---|---|
| ATC00100 | h | CUADRILLA ALBAÑILERÍA, FORMADA POR OFICIAL 1ª Y PEÓN ESP. | 0.45 | 38.75 | 17.44 |
| AGL00100 | m3 | LECHADA DE CEMENTO CEM II/A-L 32,5 N | 0.001 | 116.28 | 0.12 |
| AGM00500 | m3 | MORTERO DE CEMENTO M5 (1:6) CEM II/A-L 32,5 N | 0.021 | 54.58 | 1.15 |
| RP00800 | m | HUELLA PIEDRA ARTIFICIAL 50 mm | 1.102 | 13.39 | 14.76 |
| RP02600 | m | TABICA PIEDRA ARTIFICIAL 3 cm | 1.102 | 3.96 | 4.36 |
|  |  | Total |  |  | 37.83 |

**10PAP00002** m PELDAÑO PREFABRICADO UNA PIEZA DE PIEDRA ARTIFICIAL
Precio: 32.58
Peldaño prefabricado de una pieza artificial, de 3 cm de espesor, recibido con mortero M5 (1:6); construido según CTE. Medida la longitud de la arista de intersección entre huella y tabica.

| Código | Ud | Descripción | Rendimiento | Precio | Importe |
|---|---|---|---|---|---|
| ATC00100 | h | CUADRILLA ALBAÑILERÍA, FORMADA POR OFICIAL 1ª Y PEÓN ESP. | 0.45 | 38.75 | 17.44 |
| AGL00100 | m3 | LECHADA DE CEMENTO CEM II/A-L 32,5 N | 0.001 | 116.28 | 0.12 |
| AGM00500 | m3 | MORTERO DE CEMENTO M5 (1:6) CEM II/A-L 32,5 N | 0.021 | 54.58 | 1.15 |
| RP01900 | m | PELDAÑO DE PIEDRA ARTIFICIAL PREFAB. 3 cm EN UNA PIEZA | 1.04 | 13.34 | 13.87 |
|  |  | Total |  |  | 32.58 |

###### 10PAW Varios (06/01/2008)

###### 10PAZ Zanquines

**10PAZ00001** u ZANQUÍN DE PIEDRA ARTIFICIAL
Precio: 6.23
Zanquín de piedra artificial de 10 cm de anchura y 3 cm de espesor, recibido con mortero M5 (1:6), incluso enlechado y limpieza; construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.006 | 54.58 | 0.33 |
| RP03300 | u | ZANQUIN PIEDRA ARTIFICIAL 100x30 mm | 1.102 | 2.43 | 2.68 |
|  |  | Total |  |  | 6.23 |

##### 10PC Cerámicos (06/01/2008)

###### 10PCP Peldaños

**10PCP00001** m PELDAÑO, HUELLA Y TABICA DE BALD. CERÁMICA MAMPERLÁN ROBLE
Precio: 61.1
Peldaño formado por huella y tabica con baldosas cerámicas de 10x20 cm recibidas con mortero M5 (1:6) y mamperlán de madera de roble exenta de nudos de 5x7 cm de sección; construido según CTE. Medida la longitud de la arista de intersección entre huella y tabica

| Código | Ud | Descripción | Rendimiento | Precio | Importe |
|---|---|---|---|---|---|
| ATC00100 | h | CUADRILLA ALBAÑILERÍA, FORMADA POR OFICIAL 1ª Y PEÓN ESP. | 0.75 | 38.75 | 29.06 |
| AGL00100 | m3 | LECHADA DE CEMENTO CEM II/A-L 32,5 N | 0.001 | 116.28 | 0.12 |
| AGM00500 | m3 | MORTERO DE CEMENTO M5 (1:6) CEM II/A-L 32,5 N | 0.021 | 54.58 | 1.15 |
| RP01200 | m | MAMPERLAN ROBLE 50x70 mm | 1.04 | 25.25 | 26.26 |
| RS03800 | u | BALDOSA CERÁMICA VIDRIADA COLOR LISO 10x20 cm | 26.5 | 0.17 | 4.51 |
|  |  | Total |  |  | 61.1 |

**10PCP00002** m PELDAÑO, HUELLA Y TABICA DE BALD. CERÁMICA MAMPERLÁN PINO
Precio: 60.2
Peldaño formado por huella y tabica con baldosas cerámicas vidriadas de 10x20 cm recibidas con mortero M5 (1:6) y mamperlán de madera de pino flandes exenta de nudos de 5x7 cm de sección, forrado de goma; construido según CTE. Medida la longitud de la arista de intersección entre huella y tabica

| Código | Ud | Descripción | Rendimiento | Precio | Importe |
|---|---|---|---|---|---|
| ATC00100 | h | CUADRILLA ALBAÑILERÍA, FORMADA POR OFICIAL 1ª Y PEÓN ESP. | 0.75 | 38.75 | 29.06 |
| AGL00100 | m3 | LECHADA DE CEMENTO CEM II/A-L 32,5 N | 0.001 | 116.28 | 0.12 |
| AGM00500 | m3 | MORTERO DE CEMENTO M5 (1:6) CEM II/A-L 32,5 N | 0.021 | 54.58 | 1.15 |
| RP01100 | m | MAMPERLAN PINO FLANDES 50x70 mm | 1.04 | 21.5 | 22.36 |
| RS03800 | u | BALDOSA CERÁMICA VIDRIADA COLOR LISO 10x20 cm | 26.5 | 0.17 | 4.51 |
| WW00400 | u | PEQUEÑO MATERIAL | 10 | 0.3 | 3.00 |
|  |  | Total |  |  | 60.2 |

**10PCP00003** m PELDAÑO, HUELLA Y TABICA DE BALD. CERÁMICA MAMPERLÁN HAYA
Precio: 60.11
Peldaño formado por huella y tabica con baldosas cerámicas vidriadas de 10x20 cm recibidas con mortero M5 (1:6) y mamperlán de madera de haya de 5x7 cm de sección; construido según CTE. Medida la longitud de la arista de intersección entre huella y tabica

| Código | Ud | Descripción | Rendimiento | Precio | Importe |
|---|---|---|---|---|---|
| ATC00100 | h | CUADRILLA ALBAÑILERÍA, FORMADA POR OFICIAL 1ª Y PEÓN ESP. | 0.75 | 38.75 | 29.06 |
| AGL00100 | m3 | LECHADA DE CEMENTO CEM II/A-L 32,5 N | 0.001 | 116.28 | 0.12 |
| AGM00500 | m3 | MORTERO DE CEMENTO M5 (1:6) CEM II/A-L 32,5 N | 0.021 | 54.58 | 1.15 |
| RP01000 | m | MAMPERLAN HAYA 50x70 mm | 1.04 | 24.3 | 25.27 |
| RS03800 | u | BALDOSA CERÁMICA VIDRIADA COLOR LISO 10x20 cm | 26.5 | 0.17 | 4.51 |
|  |  | Total |  |  | 60.11 |

**10PCP00004** m PELDAÑO, HUELLA Y TABICA DE PIEZAS DE GRES
Precio: 34.9
Peldaño formado por huella y tabica con piezas gres recibidas con mortero M5 (1:6); construido según CTE. Medida la longitud de la arista de intersección entre huella y tabica

| Código | Ud | Descripción | Rendimiento | Precio | Importe |
|---|---|---|---|---|---|
| ATC00100 | h | CUADRILLA ALBAÑILERÍA, FORMADA POR OFICIAL 1ª Y PEÓN ESP. | 0.7 | 38.75 | 27.13 |
| AGL00100 | m3 | LECHADA DE CEMENTO CEM II/A-L 32,5 N | 0.001 | 116.28 | 0.12 |
| AGM00500 | m3 | MORTERO DE CEMENTO M5 (1:6) CEM II/A-L 32,5 N | 0.015 | 54.58 | 0.82 |
| RP00100 | u | HUELLA GRES 12,5 cm | 8.904 | 0.57 | 5.08 |
| RS02400 | u | BALDOSA GRES 20x20 cm | 5.3 | 0.33 | 1.75 |
|  |  | Total |  |  | 34.9 |

**10PCP90010** m PELDAÑO, HUELLA Y TABICA DE PIEZAS CERÁMICA RÚSTICA
Precio: 47.31
Peldaño formado por huella y tabica con piezas cerámica rústica con mortero M5 (1:6); construido según CTE. Medida la longitud de la arista de intersección entre huella y tabica

| Código | Ud | Descripción | Rendimiento | Precio | Importe |
|---|---|---|---|---|---|
| ATC00100 | h | CUADRILLA ALBAÑILERÍA, FORMADA POR OFICIAL 1ª Y PEÓN ESP. | 0.7 | 38.75 | 27.13 |
| AGL00100 | m3 | LECHADA DE CEMENTO CEM II/A-L 32,5 N | 0.001 | 116.28 | 0.12 |
| AGM00500 | m3 | MORTERO DE CEMENTO M5 (1:6) CEM II/A-L 32,5 N | 0.015 | 54.58 | 0.82 |
| RS01150 | u | BALDOSA CERÁMICA RÚSTICA 30x30 cm | 3.7 | 2.3 | 8.51 |
| RS01151 | u | HUELLA CERÁMICA RÚSTICA 30x30 cm | 3.7 | 2.9 | 10.73 |
|  |  | Total |  |  | 47.31 |

**10PCP90020** m PELDAÑO, HUELLA Y TABICA DE PIEZAS FERROGRES ESMALTADO 25x25
Precio: 40.48
Peldaño formado por huella y tabica con piezas ferrogrés esmaltado de 25x25 cm, con mortero M5 (1:6); construido según CTE. Medida la longitud de la arista de intersección entre huella y tabica

| Código | Ud | Descripción | Rendimiento | Precio | Importe |
|---|---|---|---|---|---|
| ATC00100 | h | CUADRILLA ALBAÑILERÍA, FORMADA POR OFICIAL 1ª Y PEÓN ESP. | 0.7 | 38.75 | 27.13 |
| AGL00100 | m3 | LECHADA DE CEMENTO CEM II/A-L 32,5 N | 0.001 | 116.28 | 0.12 |
| AGM00500 | m3 | MORTERO DE CEMENTO M5 (1:6) CEM II/A-L 32,5 N | 0.015 | 54.58 | 0.82 |
| RS02080 | u | BALDOSA FERROGRES ESMALTADO 25x25 cm | 4.4 | 1.25 | 5.50 |
| RS02081 | u | HUELLA FERROGRES ESMALTADO 25x25 cm | 4.4 | 1.57 | 6.91 |
|  |  | Total |  |  | 40.48 |

**10PCP90021** m PELDAÑO, HUELLA Y TABICA DE PIEZAS FERROGRES ESMALTADO 33x33
Precio: 50.85
Peldaño formado por huella y tabica con piezas ferrogrés esmaltado de 33x33 cm, con mortero M5 (1:6); construido según CTE. Medida la longitud de la arista de intersección entre huella y tabica

| Código | Ud | Descripción | Rendimiento | Precio | Importe |
|---|---|---|---|---|---|
| ATC00100 | h | CUADRILLA ALBAÑILERÍA, FORMADA POR OFICIAL 1ª Y PEÓN ESP. | 0.7 | 38.75 | 27.13 |
| AGL00100 | m3 | LECHADA DE CEMENTO CEM II/A-L 32,5 N | 0.001 | 116.28 | 0.12 |
| AGM00500 | m3 | MORTERO DE CEMENTO M5 (1:6) CEM II/A-L 32,5 N | 0.015 | 54.58 | 0.82 |
| RS02090 | u | BALDOSA FERROGRES ESMALTADO 33x33 cm | 3.4 | 2.56 | 8.70 |
| RS02091 | u | HUELLA FERROGRES ESMALTADO 33x25 cm | 4.4 | 3.2 | 14.08 |
|  |  | Total |  |  | 50.85 |

**10PCP90030** m PELDAÑO, HUELLA Y TABICA DE PIEZAS GRES ESMALTADO 25x25
Precio: 41.23
Peldaño formado por huella y tabica con piezas ferrogrés esmaltado de 33x33 cm, con mortero M5 (1:6); construido según CTE. Medida la longitud de la arista de intersección entre huella y tabica

| Código | Ud | Descripción | Rendimiento | Precio | Importe |
|---|---|---|---|---|---|
| ATC00100 | h | CUADRILLA ALBAÑILERÍA, FORMADA POR OFICIAL 1ª Y PEÓN ESP. | 0.7 | 38.75 | 27.13 |
| AGL00100 | m3 | LECHADA DE CEMENTO CEM II/A-L 32,5 N | 0.001 | 116.28 | 0.12 |
| AGM00500 | m3 | MORTERO DE CEMENTO M5 (1:6) CEM II/A-L 32,5 N | 0.015 | 54.58 | 0.82 |
| RS02508 | u | BALDOSA GRES ESMALTADO 25x25 cm | 4.4 | 1.19 | 5.24 |
| RS02510 | u | HUELLA GRES ESMALTADO 25x25 cm | 4.4 | 1.8 | 7.92 |
|  |  | Total |  |  | 41.23 |

**10PCP90031** m PELDAÑO, HUELLA Y TABICA DE PIEZAS GRES ESMALTADO 30x30
Precio: 46.42
Peldaño formado por huella y tabica con piezas gres esmaltado de 30x30 cm, con mortero M5 (1:6); construido según CTE. Medida la longitud de la arista de intersección entre huella y tabica

| Código | Ud | Descripción | Rendimiento | Precio | Importe |
|---|---|---|---|---|---|
| ATC00100 | h | CUADRILLA ALBAÑILERÍA, FORMADA POR OFICIAL 1ª Y PEÓN ESP. | 0.7 | 38.75 | 27.13 |
| AGL00100 | m3 | LECHADA DE CEMENTO CEM II/A-L 32,5 N | 0.001 | 116.28 | 0.12 |
| AGM00500 | m3 | MORTERO DE CEMENTO M5 (1:6) CEM II/A-L 32,5 N | 0.015 | 54.58 | 0.82 |
| RS02509 | u | BALDOSA GRES ESMALTADO 30x30 cm | 3.7 | 2.26 | 8.36 |
| RS02511 | u | HUELLA GRES ESMALTADO 30x25 cm | 3.7 | 2.7 | 9.99 |
|  |  | Total |  |  | 46.42 |

**10PCP90041** m PELDAÑO, HUELLA Y TABICA DE PIEZAS GRES PORCELÁNICO 30x30
Precio: 52.49
Peldaño formado por huella y tabica con piezas gres porcelánico de 30x30 cm, con mortero M5 (1:6); construido según CTE. Medida la longitud de la arista de intersección entre huella y tabica

| Código | Ud | Descripción | Rendimiento | Precio | Importe |
|---|---|---|---|---|---|
| ATC00100 | h | CUADRILLA ALBAÑILERÍA, FORMADA POR OFICIAL 1ª Y PEÓN ESP. | 0.7 | 38.75 | 27.13 |
| AGL00100 | m3 | LECHADA DE CEMENTO CEM II/A-L 32,5 N | 0.001 | 116.28 | 0.12 |
| AGM00500 | m3 | MORTERO DE CEMENTO M5 (1:6) CEM II/A-L 32,5 N | 0.015 | 54.58 | 0.82 |
| RS02560 | u | BALDOSA GRES PORCELÁNICO 30x30 cm | 3.7 | 2.64 | 9.77 |
| RS02561 | u | HUELLA GRES PORCELÁNICO 30x25 cm | 3.7 | 3.96 | 14.65 |
|  |  | Total |  |  | 52.49 |

###### 10PCW Varios (06/01/2008)

###### 10PCZ Zanquines

**10PCZ00001** u ZANQUÍN CON BALDOSAS DE CERÁMICA VIDRIADA
Precio: 3.81
Zanquín formado por baldosas de cerámica vidriada de 10x20 cm, recibidas con mortero M5 (1:6); construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.001 | 54.58 | 0.05 |
| RS03800 | u | BALDOSA CERÁMICA VIDRIADA COLOR LISO 10x20 cm | 3.18 | 0.17 | 0.54 |
|  |  | Total |  |  | 3.81 |

**10PCZ90002** u ZANQUÍN CON BALDOSAS CERÁMICA RÚSTICA
Precio: 11.7
Zanquín formado por baldosas de cerámica rústica de 10x20 cm, recibidas con mortero M5 (1:6); construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.001 | 54.58 | 0.05 |
| RS03801 | u | BALDOSA RÚSTICA 10x20 cm | 3.18 | 2.65 | 8.43 |
|  |  | Total |  |  | 11.7 |

**10PCZ90003** u ZANQUÍN CON BALDOSAS FERROGRÉS ESMALTADO
Precio: 7.85
Zanquín formado por baldosas de ferrogrés esmaltado de 10x20 cm, recibidas con mortero M5 (1:6); construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.001 | 54.58 | 0.05 |
| RS03802 | u | BALDOSA FERROGRÉS ESMALTADO 10x20 cm | 3.18 | 1.44 | 4.58 |
|  |  | Total |  |  | 7.85 |

**10PCZ90004** u ZANQUÍN CON BALDOSAS GRES ESMALTADO
Precio: 11.54
Zanquín formado por baldosas de gres esmaltado de 10x20 cm, recibidas con mortero M5 (1:6); construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.001 | 54.58 | 0.05 |
| RS03803 | u | BALDOSA GRES ESMALTADO 10x20 cm | 3.18 | 2.6 | 8.27 |
|  |  | Total |  |  | 11.54 |

**10PCZ90005** u ZANQUÍN CON BALDOSAS GRES PORCELÁNICO
Precio: 12.94
Zanquín formado por baldosas de gres porcelánico de 10x20 cm, recibidas con mortero M5 (1:6); construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.001 | 54.58 | 0.05 |
| RS03804 | u | BALDOSA GRES PORCELÁNICO 10x20 cm | 3.18 | 3.04 | 9.67 |
|  |  | Total |  |  | 12.94 |

##### 10PL Ligeros (06/01/2008)

###### 10PLP Peldaños

**10PLP00001** m PELDAÑO HUELLA Y TABICA CON PVC
Precio: 31.85
Peldaño formado por revestimiento de huella y tabica con PVC recibido con adhesivo sobre capa de mortero M10 (1:4) de 30 mm de espesor, incluso p.p. de pasta de alisado, cantonera de PVC y limpieza; construido según CTE. Medida la longitud de la arista de intersección entre huella y tabica

| Código | Ud | Descripción | Rendimiento | Precio | Importe |
|---|---|---|---|---|---|
| ATC00100 | h | CUADRILLA ALBAÑILERÍA, FORMADA POR OFICIAL 1ª Y PEÓN ESP. | 0.25 | 38.75 | 9.69 |
| TO00300 | h | OF. 1ª COLOCADOR | 0.44 | 19.85 | 8.73 |
| AGM00300 | m3 | MORTERO DE CEMENTO M10 (1:4) CEM II/A-L 32,5 N | 0.015 | 63.7 | 0.96 |
| GP00100 | kg | PASTA ADHESIVA | 1 | 0.22 | 0.22 |
| GP00300 | m2 | PASTA NIVELADORA | 0.45 | 1.55 | 0.70 |
| RP01800 | m | PELDAÑO DE PVC | 1.04 | 10.46 | 10.88 |
| RW04300 | m | CANTONERA PVC | 1.04 | 0.64 | 0.67 |
|  |  | Total |  |  | 31.85 |

**10PLP00002** m PELDAÑO HUELLA Y TABICA CON LINÓLEO
Precio: 33.95
Peldaño formado por revestimiento de huella y tabica con linoleo recibido con adhesivo sobre capa de mortero M10 (1:4) de 30 mm de espesor, incluso p.p. de pasta de alisado cantonera de PVC, limpieza y una mano de emulsión acuosa de ceras sin disolventes orgánicos; construido según CTE. Medida la longitud de la arista de intersección entre huella y tabica

| Código | Ud | Descripción | Rendimiento | Precio | Importe |
|---|---|---|---|---|---|
| ATC00100 | h | CUADRILLA ALBAÑILERÍA, FORMADA POR OFICIAL 1ª Y PEÓN ESP. | 0.25 | 38.75 | 9.69 |
| TO00300 | h | OF. 1ª COLOCADOR | 0.44 | 19.85 | 8.73 |
| AGM00300 | m3 | MORTERO DE CEMENTO M10 (1:4) CEM II/A-L 32,5 N | 0.015 | 63.7 | 0.96 |
| GP00100 | kg | PASTA ADHESIVA | 1 | 0.22 | 0.22 |
| GP00300 | m2 | PASTA NIVELADORA | 0.45 | 1.55 | 0.70 |
| RP01600 | m | PELDAÑO DE LINOLEO | 1.04 | 12.48 | 12.98 |
| RW04300 | m | CANTONERA PVC | 1.04 | 0.64 | 0.67 |
|  |  | Total |  |  | 33.95 |

**10PLP00003** m PELDAÑO HUELLA Y TABICA CON GOMA
Precio: 36.14
Peldaño formado por revestimiento de huella y tabica con goma recibida con adhesivo sobre capa de mortero M10 (1:4) de 30 mm de espesor, incluso p.p. de pasta de alisado cantonera de goma y limpieza; construido según CTE. Medida la longitud de la arista de intersección entre huella y tabica

| Código | Ud | Descripción | Rendimiento | Precio | Importe |
|---|---|---|---|---|---|
| ATC00100 | h | CUADRILLA ALBAÑILERÍA, FORMADA POR OFICIAL 1ª Y PEÓN ESP. | 0.25 | 38.75 | 9.69 |
| TO00300 | h | OF. 1ª COLOCADOR | 0.44 | 19.85 | 8.73 |
| AGM00300 | m3 | MORTERO DE CEMENTO M10 (1:4) CEM II/A-L 32,5 N | 0.015 | 63.7 | 0.96 |
| GP00100 | kg | PASTA ADHESIVA | 1 | 0.22 | 0.22 |
| GP00300 | m2 | PASTA NIVELADORA | 0.45 | 1.55 | 0.70 |
| RP01400 | m | PELDAÑO DE GOMA | 1.04 | 13.5 | 14.04 |
| RW04400 | m | CANTONERA GOMA | 1.04 | 1.73 | 1.80 |
|  |  | Total |  |  | 36.14 |

**10PLP00004** m PELDAÑO HUELLA Y TABICA CON MOQUETA
Precio: 32.1
Peldaño formado por revestimiento de huella y tabica con moqueta recibida con adhesivo sobre capa de mortero M10 (1:4) de 30 mm de espesor, incluso p.p. de pasta de alisado, cantonera de goma y limpieza; construido según CTE. Medida la longitud de la arista de intersección entre huella y tabica

| Código | Ud | Descripción | Rendimiento | Precio | Importe |
|---|---|---|---|---|---|
| ATC00100 | h | CUADRILLA ALBAÑILERÍA, FORMADA POR OFICIAL 1ª Y PEÓN ESP. | 0.25 | 38.75 | 9.69 |
| TO00300 | h | OF. 1ª COLOCADOR | 0.44 | 19.85 | 8.73 |
| AGM00300 | m3 | MORTERO DE CEMENTO M10 (1:4) CEM II/A-L 32,5 N | 0.015 | 63.7 | 0.96 |
| GP00100 | kg | PASTA ADHESIVA | 1 | 0.22 | 0.22 |
| GP00300 | m2 | PASTA NIVELADORA | 0.45 | 1.55 | 0.70 |
| RP01700 | m | PELDAÑO DE MOQUETA | 1.04 | 9.62 | 10.00 |
| RW04400 | m | CANTONERA GOMA | 1.04 | 1.73 | 1.80 |
|  |  | Total |  |  | 32.1 |

**10PLP90005** m PELDAÑO HUELLA Y TABICA CON CAUCHO
Precio: 35.51
Peldaño formado por revestimiento de huella y tabica con caucho recibido con adhesivo sobre capa de mortero M10 (1:4) de 30 mm de espesor, incluso p.p. de pasta de alisado, cantonera de goma y limpieza; construido según CTE. Medida la longitud de la arista de intersección entre huella y tabica

| Código | Ud | Descripción | Rendimiento | Precio | Importe |
|---|---|---|---|---|---|
| ATC00100 | h | CUADRILLA ALBAÑILERÍA, FORMADA POR OFICIAL 1ª Y PEÓN ESP. | 0.25 | 38.75 | 9.69 |
| TO00300 | h | OF. 1ª COLOCADOR | 0.44 | 19.85 | 8.73 |
| AGM00300 | m3 | MORTERO DE CEMENTO M10 (1:4) CEM II/A-L 32,5 N | 0.015 | 63.7 | 0.96 |
| GP00100 | kg | PASTA ADHESIVA | 1 | 0.22 | 0.22 |
| GP00300 | m2 | PASTA NIVELADORA | 0.45 | 1.55 | 0.70 |
| RP01710 | m | PELDAÑO DE CAUCHO | 1.04 | 12.89 | 13.41 |
| RW04400 | m | CANTONERA GOMA | 1.04 | 1.73 | 1.80 |
|  |  | Total |  |  | 35.51 |

**10PLP90006** m PELDAÑO HUELLA Y TABICA CON VINILO
Precio: 33.18
Peldaño formado por revestimiento de huella y tabica con vinilo recibido con adhesivo sobre capa de mortero M10 (1:4) de 30 mm de espesor, incluso p.p. de pasta de alisado, cantonera de goma y limpieza; construido según CTE. Medida la longitud de la arista de intersección entre huella y tabica

| Código | Ud | Descripción | Rendimiento | Precio | Importe |
|---|---|---|---|---|---|
| ATC00100 | h | CUADRILLA ALBAÑILERÍA, FORMADA POR OFICIAL 1ª Y PEÓN ESP. | 0.25 | 38.75 | 9.69 |
| TO00300 | h | OF. 1ª COLOCADOR | 0.44 | 19.85 | 8.73 |
| AGM00300 | m3 | MORTERO DE CEMENTO M10 (1:4) CEM II/A-L 32,5 N | 0.015 | 63.7 | 0.96 |
| GP00100 | kg | PASTA ADHESIVA | 1 | 0.22 | 0.22 |
| GP00300 | m2 | PASTA NIVELADORA | 0.45 | 1.55 | 0.70 |
| RP01715 | m | PELDAÑO DE VINILO | 1.04 | 10.65 | 11.08 |
| RW04400 | m | CANTONERA GOMA | 1.04 | 1.73 | 1.80 |
|  |  | Total |  |  | 33.18 |

**10PLP90007** m PELDAÑO HUELLA Y TABICA CON MOQUETA LANA ANTISUCIEDAD
Precio: 70.6
Peldaño formado por revestimiento de huella y tabica con moqueta de lana antisuciedad recibido con adhesivo sobre capa de mortero M10 (1:4) de 30 mm de espesor, incluso p.p. de pasta de alisado, cantonera de goma y limpieza; construido según CTE. Medida la longitud de la arista de intersección entre huella y tabica

| Código | Ud | Descripción | Rendimiento | Precio | Importe |
|---|---|---|---|---|---|
| ATC00100 | h | CUADRILLA ALBAÑILERÍA, FORMADA POR OFICIAL 1ª Y PEÓN ESP. | 0.25 | 38.75 | 9.69 |
| TO00300 | h | OF. 1ª COLOCADOR | 0.44 | 19.85 | 8.73 |
| AGM00300 | m3 | MORTERO DE CEMENTO M10 (1:4) CEM II/A-L 32,5 N | 0.015 | 63.7 | 0.96 |
| GP00100 | kg | PASTA ADHESIVA | 1 | 0.22 | 0.22 |
| GP00300 | m2 | PASTA NIVELADORA | 0.45 | 1.55 | 0.70 |
| RP01720 | m | PELDAÑO DE MOQUETA LANA ANTISUCIEDAD | 1.04 | 46.63 | 48.50 |
| RW04400 | m | CANTONERA GOMA | 1.04 | 1.73 | 1.80 |
|  |  | Total |  |  | 70.6 |

**10PLP90008** m PELDAÑO HUELLA Y TABICA CON MOQUETA POLIAMIDA
Precio: 39.95
Peldaño formado por revestimiento de huella y tabica con moqueta de poliamida recibido con adhesivo sobre capa de mortero M10 (1:4) de 30 mm de espesor, incluso p.p. de pasta de alisado, cantonera de goma y limpieza; construido según CTE. Medida la longitud de la arista de intersección entre huella y tabica

| Código | Ud | Descripción | Rendimiento | Precio | Importe |
|---|---|---|---|---|---|
| ATC00100 | h | CUADRILLA ALBAÑILERÍA, FORMADA POR OFICIAL 1ª Y PEÓN ESP. | 0.25 | 38.75 | 9.69 |
| TO00300 | h | OF. 1ª COLOCADOR | 0.44 | 19.85 | 8.73 |
| AGM00300 | m3 | MORTERO DE CEMENTO M10 (1:4) CEM II/A-L 32,5 N | 0.015 | 63.7 | 0.96 |
| GP00100 | kg | PASTA ADHESIVA | 1 | 0.22 | 0.22 |
| GP00300 | m2 | PASTA NIVELADORA | 0.45 | 1.55 | 0.70 |
| RP01725 | m | PELDAÑO DE MOQUETA POLIAMIDA | 1.04 | 17.16 | 17.85 |
| RW04400 | m | CANTONERA GOMA | 1.04 | 1.73 | 1.80 |
|  |  | Total |  |  | 39.95 |

**10PLP90009** m PELDAÑO HUELLA Y TABICA CON CORCHO BARNIZADO
Precio: 30.18
Peldaño formado por revestimiento de huella y tabica con corcho barnizado recibido con adhesivo sobre capa de mortero M10 (1:4) de 30 mm de espesor, incluso p.p. de pasta de alisado, cantonera de goma y limpieza; construido según CTE. Medida la longitud de la arista de intersección entre huella y tabica

| Código | Ud | Descripción | Rendimiento | Precio | Importe |
|---|---|---|---|---|---|
| ATC00100 | h | CUADRILLA ALBAÑILERÍA, FORMADA POR OFICIAL 1ª Y PEÓN ESP. | 0.25 | 38.75 | 9.69 |
| TO00300 | h | OF. 1ª COLOCADOR | 0.44 | 19.85 | 8.73 |
| AGM00300 | m3 | MORTERO DE CEMENTO M10 (1:4) CEM II/A-L 32,5 N | 0.015 | 63.7 | 0.96 |
| GP00100 | kg | PASTA ADHESIVA | 1 | 0.22 | 0.22 |
| GP00300 | m2 | PASTA NIVELADORA | 0.45 | 1.55 | 0.70 |
| RP01730 | m | PELDAÑO DE CORCHO BARNIZADO | 1.04 | 7.77 | 8.08 |
| RW04400 | m | CANTONERA GOMA | 1.04 | 1.73 | 1.80 |
|  |  | Total |  |  | 30.18 |

###### 10PLW Varios (06/01/2008)

###### 10PLZ Zanquines (06/01/2008)

##### 10PM Maderas (06/01/2008)

###### 10PMP Peldaños

**10PMP00001** m PELDAÑO HUELLA Y TABICA CON MADERA DE ROBLE
Precio: 78.34
Peldaño formado por huella y tabica de madera de roble de 30 mm y 18 mm de espesor respectivamente, colocadas sobre rastreles de pino de 60x30 mm, incluso colocación y recibido de rastreles, clavado, cortes, lijado y barnizado formado por una mano de imprimación, lijado y dos manos de terminación; construido según CTE. Medida la longitud de la arista de intersección entre huella y tabica

| Código | Ud | Descripción | Rendimiento | Precio | Importe |
|---|---|---|---|---|---|
| ATC00100 | h | CUADRILLA ALBAÑILERÍA, FORMADA POR OFICIAL 1ª Y PEÓN ESP. | 0.2 | 38.75 | 7.75 |
| ATC00300 | h | CUADRILLA FORMADA POR OFICIAL 1ª CARPINTERÍA Y AYUDANTE | 0.8 | 38.89 | 31.11 |
| AGY00100 | m3 | PASTA DE YESO NEGRO YG | 0.005 | 111.05 | 0.56 |
| RP00200 | m | HUELLA MADERA DE ROBLE 30 mm | 1.04 | 21.45 | 22.31 |
| RP02000 | m | TABICA MADERA DE ROBLE 18 mm | 1.04 | 10.42 | 10.84 |
| RS04200 | m2 | BARNIZ S/SUELO DE MADERA | 0.55 | 7.06 | 3.88 |
| WW00400 | u | PEQUEÑO MATERIAL | 1 | 0.3 | 0.30 |
| WW04800 | m | RASTREL PINO 60x30 mm | 1.5 | 1.06 | 1.59 |
|  |  | Total |  |  | 78.34 |

###### 10PMW Varios (06/01/2008)

###### 10PMZ Zanquines

**10PMZ00001** u ZANQUÍN MADERA DE EMBERO
Precio: 7.8
Zanquín de madera de embero en tablas de 60x15 mm de sección, colocado sobre nudillos de pino, incluso nivelado, recibido de nudillos, cortes, acuchillado, lijado y barnizado formado por una mano de imprimación, lijado y dos manos de terminación; construido según CTE. Medida la cantidad ejecutada.

| Código | Ud | Descripción | Rendimiento | Precio | Importe |
|---|---|---|---|---|---|
| ATC00100 | h | CUADRILLA ALBAÑILERÍA, FORMADA POR OFICIAL 1ª Y PEÓN ESP. | 0.08 | 38.75 | 3.10 |
| ATC00300 | h | CUADRILLA FORMADA POR OFICIAL 1ª CARPINTERÍA Y AYUDANTE | 0.015 | 38.89 | 0.58 |
| AGY00100 | m3 | PASTA DE YESO NEGRO YG | 0.002 | 111.05 | 0.22 |
| RP02800 | u | ZANQUIN MADERA DE EMBERO 60x15 mm | 1 | 2.42 | 2.42 |
| RS04200 | m2 | BARNIZ S/SUELO DE MADERA | 0.06 | 7.06 | 0.42 |
| WW00400 | u | PEQUEÑO MATERIAL | 1 | 0.3 | 0.30 |
| WW04100 | u | NUDILLO DE MADERA | 4 | 0.19 | 0.76 |
|  |  | Total |  |  | 7.8 |

**10PMZ00002** u ZANQUÍN MADERA DE ROBLE
Precio: 8.45
Zanquín de madera de roble en tablas de 60x15 mm de sección, colocado sobre nudillos de pino, incluso nivelado, recibido de nudillos, cortes, acuchillado, lijado y barnizado formado por una mano de imprimación, lijado y dos manos de terminación; construido según CTE. Medida la cantidad ejecutada.

| Código | Ud | Descripción | Rendimiento | Precio | Importe |
|---|---|---|---|---|---|
| ATC00100 | h | CUADRILLA ALBAÑILERÍA, FORMADA POR OFICIAL 1ª Y PEÓN ESP. | 0.08 | 38.75 | 3.10 |
| ATC00300 | h | CUADRILLA FORMADA POR OFICIAL 1ª CARPINTERÍA Y AYUDANTE | 0.015 | 38.89 | 0.58 |
| AGY00100 | m3 | PASTA DE YESO NEGRO YG | 0.002 | 111.05 | 0.22 |
| RP03000 | u | ZANQUIN MADERA DE ROBLE 60x15 mm | 1 | 3.07 | 3.07 |
| RS04200 | m2 | BARNIZ S/SUELO DE MADERA | 0.06 | 7.06 | 0.42 |
| WW00400 | u | PEQUEÑO MATERIAL | 1 | 0.3 | 0.30 |
| WW04100 | u | NUDILLO DE MADERA | 4 | 0.19 | 0.76 |
|  |  | Total |  |  | 8.45 |

##### 10PN Piedras naturales

###### 10PNP Peldaños

**10PNP00001** m PELDAÑO HUELLA Y TABICA DE MÁRMOL "ROJO ALICANTE"
Precio: 60.21
Peldaño formado por huella y tabica de mármol rojo Alicante de 3 cm y 2 cm de espesor respectivamente, recibidas con mortero M5 (1:6), incluso repaso, enlechado y limpieza; construido según CTE. Medida la longitud de la arista de intersección entre huella y tabica

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00700 | m | HUELLA MÁRMOL ROJO ALICANTE 30 mm | 1.05 | 24.1 | 25.31 |
| RP02500 | m | TABICA MÁRMOL ROJO ALICANTE 20 mm | 1.05 | 9.89 | 10.38 |
|  |  | Total |  |  | 60.21 |

**10PNP00002** m PELDAÑO HUELLA Y TABICA DE PIEDRA CALIZA "CREMA SEVILLA"
Precio: 54.19
Peldaño formado por huella y tabica de piedra caliza crema Sevilla de 3 cm y 2 cm de espesor respectivamente recibidas con mortero M5 (1:6), incluso repaso, enlechado y limpieza; construido según CTE. Medida la longitud de la arista de intersección entre huella y tabica

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00900 | m | HUELLA PIEDRA CALIZA CREMA SEVILLA 30 mm | 1.05 | 21.1 | 22.16 |
| RP02700 | m | TABICA PIEDRA CALIZA CREMA SEVILLA 20 mm | 1.05 | 7.15 | 7.51 |
|  |  | Total |  |  | 54.19 |

**10PNP00003** m PELDAÑO HUELLA Y TABICA DE MÁRMOL "BLANCO MACAEL"
Precio: 61.44
Peldaño formado por huella y tabica de mármol blanco Macael de 3 cm y 2 cm de espesor respectivamente, recibidas con mortero M5 (1:6), incluso repaso, enlechado y limpieza; construido según CTE. Medida la longitud de la arista de intersección entre huella y tabica

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00600 | m | HUELLA MÁRMOL BLANCO MACAEL 30 mm | 1.05 | 25.8 | 27.09 |
| RP02400 | m | TABICA MÁRMOL BLANCO MACAEL 20 mm | 1.05 | 9.36 | 9.83 |
|  |  | Total |  |  | 61.44 |

**10PNP00010** m PELDAÑO HUELLA Y TABICA DE GRANITO PULIDO
Precio: 88.28
Peldaño formado por huella y tabica de granito pulido de 3 cm y 2 cm de espesor respectivamente, recibidas con mortero M5 (1:6), incluso repaso, enlechado y limpieza; construido según CTE. Medida la longitud de la arista de intersección entre huella y tabica

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00500 | m | HUELLA GRANITO PULIDO 30 mm | 1.05 | 41.12 | 43.18 |
| RP02300 | m | TABICA GRANITO PULIDO 20 mm | 1.05 | 19.6 | 20.58 |
|  |  | Total |  |  | 88.28 |

**10PNP90004** m PELDAÑO HUELLA Y TABICA DE MÁRMOL "BLANCO MACAEL" ABRILLANTADO
Precio: 62.82
Peldaño formado por huella abrillantada y tabica de mármol blanco Macael de 3 cm y 2 cm de espesor respectivamente, recibidas con mortero M5 (1:6), incluso repaso, enlechado y limpieza; construido según CTE. Medida la longitud de la arista de intersección entre huella y tabica

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00600 | m | HUELLA MÁRMOL BLANCO MACAEL 30 mm | 1.05 | 25.8 | 27.09 |
| RP02400 | m | TABICA MÁRMOL BLANCO MACAEL 20 mm | 1.05 | 9.36 | 9.83 |
| RS08200 | m2 | PULIDO ABRILLANTADO DE SOLERÍA | 0.375 | 3.69 | 1.38 |
|  |  | Total |  |  | 62.82 |

**10PNP90005** m PELDAÑO HUELLA Y TABICA DE MÁRMOL "BLANCO MACAEL" ACRISTALADA
Precio: 62.88
Peldaño formado por huella acristalada y tabica de mármol blanco Macael de 3 cm y 2 cm de espesor respectivamente, recibidas con mortero M5 (1:6), incluso repaso, enlechado y limpieza; construido según CTE. Medida la longitud de la arista de intersección entre huella y tabica

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00600 | m | HUELLA MÁRMOL BLANCO MACAEL 30 mm | 1.05 | 25.8 | 27.09 |
| RP02400 | m | TABICA MÁRMOL BLANCO MACAEL 20 mm | 1.05 | 9.36 | 9.83 |
| RS08300 | m2 | PULIDO ACRISTALADO DE SOLERÍA | 0.375 | 3.83 | 1.44 |
|  |  | Total |  |  | 62.88 |

**10PNP90020** m PELDAÑO HUELLA Y TABICA DE MÁRMOL "ROJO ALICANTE" ABRILLANTADO
Precio: 61.59
Peldaño formado por huella abrillantada y tabica de mármol rojo Alicante de 3 cm y 2 cm de espesor respectivamente, recibidas con mortero M5 (1:6), incluso repaso, enlechado y limpieza; construido según CTE. Medida la longitud de la arista de intersección entre huella y tabica

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00700 | m | HUELLA MÁRMOL ROJO ALICANTE 30 mm | 1.05 | 24.1 | 25.31 |
| RP02500 | m | TABICA MÁRMOL ROJO ALICANTE 20 mm | 1.05 | 9.89 | 10.38 |
| RS08200 | m2 | PULIDO ABRILLANTADO DE SOLERÍA | 0.375 | 3.69 | 1.38 |
|  |  | Total |  |  | 61.59 |

**10PNP90021** m PELDAÑO HUELLA Y TABICA DE MÁRMOL "ROJO ALICANTE" ACRISTALADO
Precio: 61.65
Peldaño formado por huella acristalada y tabica de mármol rojo Alicante de 3 cm y 2 cm de espesor respectivamente, recibidas con mortero M5 (1:6), incluso repaso, enlechado y limpieza; construido según CTE. Medida la longitud de la arista de intersección entre huella y tabica

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00700 | m | HUELLA MÁRMOL ROJO ALICANTE 30 mm | 1.05 | 24.1 | 25.31 |
| RP02500 | m | TABICA MÁRMOL ROJO ALICANTE 20 mm | 1.05 | 9.89 | 10.38 |
| RS08300 | m2 | PULIDO ACRISTALADO DE SOLERÍA | 0.375 | 3.83 | 1.44 |
|  |  | Total |  |  | 61.65 |

**10PNP90040** m PELDAÑO HUELLA Y TABICA DE PIEDRA CALIZA "CREMA SEVILLA" ABRILL
Precio: 55.57
Peldaño formado por huella abrillantada y tabica de piedra caliza crema Sevilla de 3 cm y 2 cm de espesor respectivamente recibidas con mortero M5 (1:6), incluso repaso, enlechado y limpieza; construido según CTE. Medida la longitud de la arista de intersección entre huella y tabica

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00900 | m | HUELLA PIEDRA CALIZA CREMA SEVILLA 30 mm | 1.05 | 21.1 | 22.16 |
| RP02700 | m | TABICA PIEDRA CALIZA CREMA SEVILLA 20 mm | 1.05 | 7.15 | 7.51 |
| RS08200 | m2 | PULIDO ABRILLANTADO DE SOLERÍA | 0.375 | 3.69 | 1.38 |
|  |  | Total |  |  | 55.57 |

**10PNP90041** m PELDAÑO HUELLA Y TABICA DE PIEDRA CALIZA "CREMA SEVILLA" ACRIS
Precio: 55.63
Peldaño formado por huella acristalada y tabica de piedra caliza crema Sevilla de 3 cm y 2 cm de espesor respectivamente recibidas con mortero M5 (1:6), incluso repaso, enlechado y limpieza; construido según CTE. Medida la longitud de la arista de intersección entre huella y tabica

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00900 | m | HUELLA PIEDRA CALIZA CREMA SEVILLA 30 mm | 1.05 | 21.1 | 22.16 |
| RP02700 | m | TABICA PIEDRA CALIZA CREMA SEVILLA 20 mm | 1.05 | 7.15 | 7.51 |
| RS08300 | m2 | PULIDO ACRISTALADO DE SOLERÍA | 0.375 | 3.83 | 1.44 |
|  |  | Total |  |  | 55.63 |

**10PNP90050** m PELDAÑO HUELLA Y TABICA DE MARMOL "TRAVERTINO" ABRILLANTADO
Precio: 44.12
Peldaño formado por huella abrillantada y tabica de travertino de 5 cm y 2 cm de espesor respectivamente, recibidas con mortero M5 (1:6), incluso repaso, enlechado y limpieza; construido según CTE. Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00800 | m | HUELLA PIEDRA ARTIFICIAL 50 mm | 1.05 | 13.39 | 14.06 |
| RP02600 | m | TABICA PIEDRA ARTIFICIAL 3 cm | 1.05 | 3.96 | 4.16 |
| RS08200 | m2 | PULIDO ABRILLANTADO DE SOLERÍA | 0.375 | 3.69 | 1.38 |
|  |  | Total |  |  | 44.12 |

**10PNP90051** m PELDAÑO HUELLA Y TABICA DE MARMOL "TRAVERTINO" ACRISTALADO
Precio: 44.18
Peldaño formado por huella acristalada y tabica de travertino de 5 cm y 2 cm de espesor respectivamente, recibidas con mortero M5 (1:6), incluso repaso, enlechado y limpieza; construido según CTE. Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP00800 | m | HUELLA PIEDRA ARTIFICIAL 50 mm | 1.05 | 13.39 | 14.06 |
| RP02600 | m | TABICA PIEDRA ARTIFICIAL 3 cm | 1.05 | 3.96 | 4.16 |
| RS08300 | m2 | PULIDO ACRISTALADO DE SOLERÍA | 0.375 | 3.83 | 1.44 |
|  |  | Total |  |  | 44.18 |

**10PNP90060** m PELDAÑO HUELLA Y TABICA DE PIEDRA CALIZA "COLMENAR" ABRILLANTADO
Precio: 54.38
Peldaño formado por huella abrillantada y tabica de piedra caliza "colmenar" de 3 cm y 2 cm de espesor respectivamente, recibidas con mortero M5 (1:6), incluso repaso, enlechado y limpieza; construido según CTE. Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP01000 | m | MAMPERLAN HAYA 50x70 mm | 1.05 | 24.3 | 25.52 |
| RP02900 | u | ZANQUIN MADERA DE HAYA 60x15 mm | 1.05 | 2.82 | 2.96 |
| RS08200 | m2 | PULIDO ABRILLANTADO DE SOLERÍA | 0.375 | 3.69 | 1.38 |
|  |  | Total |  |  | 54.38 |

**10PNP90061** m PELDAÑO HUELLA Y TABICA DE PIEDRA CALIZA "COLMENAR" ACRISTALADO
Precio: 54.44
Peldaño formado por huella acristalada y tabica de piedra caliza "colmenar" de 3 cm y 2 cm de espesor respectivamente, recibidas con mortero M5 (1:6), incluso repaso, enlechado y limpieza; construido según CTE. Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP01000 | m | MAMPERLAN HAYA 50x70 mm | 1.05 | 24.3 | 25.52 |
| RP02900 | u | ZANQUIN MADERA DE HAYA 60x15 mm | 1.05 | 2.82 | 2.96 |
| RS08300 | m2 | PULIDO ACRISTALADO DE SOLERÍA | 0.375 | 3.83 | 1.44 |
|  |  | Total |  |  | 54.44 |

**10PNP90070** m PELDAÑO HUELLA Y TABICA DE PIZARRA GRIS
Precio: 41.45
Peldaño formado por huella y tabica de pizarra gris de 3 cm y 2 cm de espesor respectivamente, recibidas con mortero M5 (1:6), incluso repaso, enlechado y limpieza; construido según CTE. Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP01010 | m | HUELLA PIZARRA GRIS 30 mm | 1.05 | 11.16 | 11.72 |
| RP02950 | m | TABICA PIZARRA GRIS 20 mm | 1.05 | 4.96 | 5.21 |
|  |  | Total |  |  | 41.45 |

**10PNP90080** m PELDAÑO HUELLA Y TABICA DE ARENISCA AMARILLO FÓSIL
Precio: 37.83
Peldaño formado por huella y tabica de arenisca amarillo fósil de 3 cm y 2 cm de espesor respectivamente, recibidas con mortero M5 (1:6), incluso repaso, enlechado y limpieza; construido según CTE. Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP01020 | m | HUELLA ARENISCA AMARILLO FÓSIL 30 mm | 1.05 | 8.77 | 9.21 |
| RP02960 | m | TABICA ARENISCA AMARILLO FÓSIL 20 mm | 1.05 | 3.9 | 4.10 |
|  |  | Total |  |  | 37.83 |

**10PNP90090** m PELDAÑO HUELLA Y TABICA DE GRANITO "ROSA PORRIÑO" ABRILLANTADO
Precio: 53.69
Peldaño formado por huella abrillantada y tabica de granito "rosa porriño" de 3 cm y 2 cm de espesor respectivamente, recibidas con mortero M5 (1:6), incluso repaso, enlechado y limpieza; construido según CTE. Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP01005 | m | HUELLA GRANITO ROSA PORRIÑO 30 mm | 1.05 | 18.32 | 19.24 |
| RP02910 | m | TABICA GRANITO ROSA PORRIÑO 20 mm | 1.05 | 8.14 | 8.55 |
| RS08200 | m2 | PULIDO ABRILLANTADO DE SOLERÍA | 0.375 | 3.69 | 1.38 |
|  |  | Total |  |  | 53.69 |

**10PNP90091** m PELDAÑO HUELLA Y TABICA DE GRANITO "ROSA PORRIÑO" ACRISTALADO
Precio: 53.75
Peldaño formado por huella acristalada y tabica de granito "rosa porriño" de 3 cm y 2 cm de espesor respectivamente, recibidas con mortero M5 (1:6), incluso repaso, enlechado y limpieza; construido según CTE. Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP01005 | m | HUELLA GRANITO ROSA PORRIÑO 30 mm | 1.05 | 18.32 | 19.24 |
| RP02910 | m | TABICA GRANITO ROSA PORRIÑO 20 mm | 1.05 | 8.14 | 8.55 |
| RS08300 | m2 | PULIDO ACRISTALADO DE SOLERÍA | 0.375 | 3.83 | 1.44 |
|  |  | Total |  |  | 53.75 |

**10PNP90100** m PELDAÑO HUELLA Y TABICA DE GRANITO " GRIS QUINTANA" ABRILLANTADO
Precio: 58.32
Peldaño formado por huella abrillantada y tabica de granito "gris quintana" de 3 cm y 2 cm de espesor respectivamente, recibidas con mortero M5 (1:6), incluso repaso, enlechado y limpieza; construido según CTE. Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP01006 | m | HUELLA GRANITO GRIS QUINTANA 30 mm | 1.05 | 21.37 | 22.44 |
| RP02915 | m | TABICA GRANITO GRIS QUINTANA 20 mm | 1.05 | 9.5 | 9.98 |
| RS08200 | m2 | PULIDO ABRILLANTADO DE SOLERÍA | 0.375 | 3.69 | 1.38 |
|  |  | Total |  |  | 58.32 |

**10PNP90101** m PELDAÑO HUELLA Y TABICA DE GRANITO " GRIS QUINTANA" ACRISTALADO
Precio: 58.38
Peldaño formado por huella acristalada y tabica de granito "gris quintana" de 3 cm y 2 cm de espesor respectivamente, recibidas con mortero M5 (1:6), incluso repaso, enlechado y limpieza; construido según CTE.Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP01006 | m | HUELLA GRANITO GRIS QUINTANA 30 mm | 1.05 | 21.37 | 22.44 |
| RP02915 | m | TABICA GRANITO GRIS QUINTANA 20 mm | 1.05 | 9.5 | 9.98 |
| RS08300 | m2 | PULIDO ACRISTALADO DE SOLERÍA | 0.375 | 3.83 | 1.44 |
|  |  | Total |  |  | 58.38 |

**10PNP90110** m PELDAÑO HUELLA Y TABICA DE GRANITO "NEGRO SUDAFRICA" ABRILL
Precio: 142.11
Peldaño formado por huella abrillantada y tabica de granito "negro sudafrica" de 3 cm y 2 cm de espesor respectivamente, recibidas con mortero M5 (1:6), incluso repaso, enlechado y limpieza; construido según CTE. Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP01007 | m | HUELLA GRANITO NEGRO SUDAFRICA 30 mm | 1.05 | 76.68 | 80.51 |
| RP02916 | m | TABICA GRANITO NEGRO SUDAFRICA 20 mm | 1.05 | 34 | 35.70 |
| RS08200 | m2 | PULIDO ABRILLANTADO DE SOLERÍA | 0.375 | 3.69 | 1.38 |
|  |  | Total |  |  | 142.11 |

**10PNP90111** m PELDAÑO HUELLA Y TABICA DE GRANITO "NEGRO SUDAFRICA" ACRIS
Precio: 142.17
Peldaño formado por huella acristalada y tabica de granito "negro sudafrica" de 3 cm y 2 cm de espesor respectivamente, recibidas con mortero M5 (1:6), incluso repaso, enlechado y limpieza; construido según CTE. Medida la longitud de la arista de intersección entre huella y tabica.

| Código | Ud | Descripción | Rendimiento | Precio | Importe |
|---|---|---|---|---|---|
| ATC00100 | h | CUADRILLA ALBAÑILERÍA, FORMADA POR OFICIAL 1ª Y PEÓN ESP. | 0.6 | 38.75 | 23.25 |
| AGL00100 | m3 | LECHADA DE CEMENTO CEM II/A-L 32,5 N | 0.001 | 116.28 | 0.12 |
| AGM00500 | m3 | MORTERO DE CEMENTO M5 (1:6) CEM II/A-L 32,5 N | 0.021 | 54.58 | 1.15 |
| RP01007 | m | HUELLA GRANITO NEGRO SUDAFRICA 30 mm | 1.05 | 76.68 | 80.51 |
| RP02916 | m | TABICA GRANITO NEGRO SUDAFRICA 20 mm | 1.05 | 34 | 35.70 |
| RS08300 | m2 | PULIDO ACRISTALADO DE SOLERÍA | 0.375 | 3.83 | 1.44 |
|  |  | Total |  |  | 142.17 |

###### 10PNW Varios

**10PNW00001** m HUELLA DE MÁRMOL "ROJO ALICANTE"
Precio: 33.62
Huella de mármol rojo Alicante de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP00700 | m | HUELLA MÁRMOL ROJO ALICANTE 30 mm | 1.05 | 24.1 | 25.31 |
|  |  | Total |  |  | 33.62 |

**10PNW00002** m HUELLA DE MÁRMOL "BLANCO MACAEL"
Precio: 35.4
Huella de mármol blanco Macael de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP00600 | m | HUELLA MÁRMOL BLANCO MACAEL 30 mm | 1.05 | 25.8 | 27.09 |
|  |  | Total |  |  | 35.4 |

**10PNW00010** m HUELLA DE PIEDRA CALIZA "CREMA SEVILLA"
Precio: 30.47
Huella de piedra caliza crema Sevilla de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP00900 | m | HUELLA PIEDRA CALIZA CREMA SEVILLA 30 mm | 1.05 | 21.1 | 22.16 |
|  |  | Total |  |  | 30.47 |

**10PNW90020** m HUELLA DE MÁRMOL "ROJO ALICANTE" ABRILLANTADO
Precio: 35
Huella de mármol rojo Alicante abrillantada de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP00700 | m | HUELLA MÁRMOL ROJO ALICANTE 30 mm | 1.05 | 24.1 | 25.31 |
| RS08200 | m2 | PULIDO ABRILLANTADO DE SOLERÍA | 0.375 | 3.69 | 1.38 |
|  |  | Total |  |  | 35 |

**10PNW90021** m HUELLA DE MÁRMOL "ROJO ALICANTE" ACRISTALADO
Precio: 35.06
Huella de mármol rojo Alicante acristalada de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP00700 | m | HUELLA MÁRMOL ROJO ALICANTE 30 mm | 1.05 | 24.1 | 25.31 |
| RS08300 | m2 | PULIDO ACRISTALADO DE SOLERÍA | 0.375 | 3.83 | 1.44 |
|  |  | Total |  |  | 35.06 |

**10PNW90022** m HUELLA DE MÁRMOL "BLANCO MACAEL" ABRILLANTADO
Precio: 36.78
Huella de mármol blanco Macael abrillantada de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP00600 | m | HUELLA MÁRMOL BLANCO MACAEL 30 mm | 1.05 | 25.8 | 27.09 |
| RS08200 | m2 | PULIDO ABRILLANTADO DE SOLERÍA | 0.375 | 3.69 | 1.38 |
|  |  | Total |  |  | 36.78 |

**10PNW90023** m HUELLA DE MÁRMOL "BLANCO MACAEL" ACRISTALADO
Precio: 36.84
Huella de mármol blanco Macael acristalada de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP00600 | m | HUELLA MÁRMOL BLANCO MACAEL 30 mm | 1.05 | 25.8 | 27.09 |
| RS08300 | m2 | PULIDO ACRISTALADO DE SOLERÍA | 0.375 | 3.83 | 1.44 |
|  |  | Total |  |  | 36.84 |

**10PNW90024** m HUELLA DE PIEDRA CALIZA "CREMA SEVILLA" ABRILLANTADO
Precio: 31.85
Huella de piedra caliza crema Sevilla abrillantada de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP00900 | m | HUELLA PIEDRA CALIZA CREMA SEVILLA 30 mm | 1.05 | 21.1 | 22.16 |
| RS08200 | m2 | PULIDO ABRILLANTADO DE SOLERÍA | 0.375 | 3.69 | 1.38 |
|  |  | Total |  |  | 31.85 |

**10PNW90025** m HUELLA DE PIEDRA CALIZA "CREMA SEVILLA" ACRISTALADO
Precio: 31.91
Huella de piedra caliza crema Sevilla acristalada de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP00900 | m | HUELLA PIEDRA CALIZA CREMA SEVILLA 30 mm | 1.05 | 21.1 | 22.16 |
| RS08300 | m2 | PULIDO ACRISTALADO DE SOLERÍA | 0.375 | 3.83 | 1.44 |
|  |  | Total |  |  | 31.91 |

**10PNW90026** m HUELLA DE MARMOL "TRAVERTINO" ABRILLANTADO
Precio: 23.75
Huella de travertino abrillantada a de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP00800 | m | HUELLA PIEDRA ARTIFICIAL 50 mm | 1.05 | 13.39 | 14.06 |
| RS08200 | m2 | PULIDO ABRILLANTADO DE SOLERÍA | 0.375 | 3.69 | 1.38 |
|  |  | Total |  |  | 23.75 |

**10PNW90027** m HUELLA DE MARMOL "TRAVERTINO" ACRISTALADO
Precio: 23.81
Huella de travertino acristalada de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP00800 | m | HUELLA PIEDRA ARTIFICIAL 50 mm | 1.05 | 13.39 | 14.06 |
| RS08300 | m2 | PULIDO ACRISTALADO DE SOLERÍA | 0.375 | 3.83 | 1.44 |
|  |  | Total |  |  | 23.81 |

**10PNW90028** m HUELLA DE PIEDRA CALIZA "COLMENAR" ABRILLANTADO
Precio: 35.21
Huella de piedra caliza "colmenar" abrillantada a de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP01000 | m | MAMPERLAN HAYA 50x70 mm | 1.05 | 24.3 | 25.52 |
| RS08200 | m2 | PULIDO ABRILLANTADO DE SOLERÍA | 0.375 | 3.69 | 1.38 |
|  |  | Total |  |  | 35.21 |

**10PNW90029** m HUELLA DE PIEDRA CALIZA "COLMENAR" ACRISTALADO
Precio: 35.27
Huella de piedra caliza "colmenar" acristalada a de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP01000 | m | MAMPERLAN HAYA 50x70 mm | 1.05 | 24.3 | 25.52 |
| RS08300 | m2 | PULIDO ACRISTALADO DE SOLERÍA | 0.375 | 3.83 | 1.44 |
|  |  | Total |  |  | 35.27 |

**10PNW90030** m HUELLA DE PIZARRA GRIS
Precio: 20.03
Huella de pizarra gris de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP01010 | m | HUELLA PIZARRA GRIS 30 mm | 1.05 | 11.16 | 11.72 |
|  |  | Total |  |  | 20.03 |

**10PNW90031** m HUELLA DE PIZARRA ARENISCA AMARILLO FÓSIL
Precio: 17.52
Huella de arenisca amarillo fósil de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP01020 | m | HUELLA ARENISCA AMARILLO FÓSIL 30 mm | 1.05 | 8.77 | 9.21 |
|  |  | Total |  |  | 17.52 |

**10PNW90032** m HUELLA DE GRANITO "ROSA PORRIÑO" ABRILLANTADO
Precio: 28.93
Huella de granito "rosa porriño" abrillantada a de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP01005 | m | HUELLA GRANITO ROSA PORRIÑO 30 mm | 1.05 | 18.32 | 19.24 |
| RS08200 | m2 | PULIDO ABRILLANTADO DE SOLERÍA | 0.375 | 3.69 | 1.38 |
|  |  | Total |  |  | 28.93 |

**10PNW90033** m HUELLA DE GRANITO "ROSA PORRIÑO" ACRISTALADO
Precio: 28.99
Huella de granito "rosa porriño" acristalado a de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP01005 | m | HUELLA GRANITO ROSA PORRIÑO 30 mm | 1.05 | 18.32 | 19.24 |
| RS08300 | m2 | PULIDO ACRISTALADO DE SOLERÍA | 0.375 | 3.83 | 1.44 |
|  |  | Total |  |  | 28.99 |

**10PNW90034** m HUELLA DE GRANITO "GRIS QUINTANA" ACRISTALADO
Precio: 32.19
Huella de granito "gris quintana" acristalado a de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP01006 | m | HUELLA GRANITO GRIS QUINTANA 30 mm | 1.05 | 21.37 | 22.44 |
| RS08300 | m2 | PULIDO ACRISTALADO DE SOLERÍA | 0.375 | 3.83 | 1.44 |
|  |  | Total |  |  | 32.19 |

**10PNW90035** m HUELLA DE GRANITO "GRIS QUINTANA" ABRILLANTADO
Precio: 32.13
Huella de granito "gris quintana" acristalado a de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP01006 | m | HUELLA GRANITO GRIS QUINTANA 30 mm | 1.05 | 21.37 | 22.44 |
| RS08200 | m2 | PULIDO ABRILLANTADO DE SOLERÍA | 0.375 | 3.69 | 1.38 |
|  |  | Total |  |  | 32.13 |

**10PNW90036** m HUELLA DE GRANITO "NEGRO SUDÁFRICA" ABRILLANTADO
Precio: 90.2
Huella de granito "negro sudafrica" abrillantado a de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP01007 | m | HUELLA GRANITO NEGRO SUDAFRICA 30 mm | 1.05 | 76.68 | 80.51 |
| RS08200 | m2 | PULIDO ABRILLANTADO DE SOLERÍA | 0.375 | 3.69 | 1.38 |
|  |  | Total |  |  | 90.2 |

**10PNW90037** m HUELLA DE GRANITO "NEGRO SUDÁFRICA" ACRISTALADO
Precio: 90.26
Huella de granito "negro sudafrica" acristalado a de 3 cm de espesor, recibida con mortero M5 (1:6), incluso repaso, enlechado y limpieza; construida según CTE. Medida la longitud ejecutada.

| Código | Ud | Descripción | Rendimiento | Precio | Importe |
|---|---|---|---|---|---|
| ATC00100 | h | CUADRILLA ALBAÑILERÍA, FORMADA POR OFICIAL 1ª Y PEÓN ESP. | 0.2 | 38.75 | 7.75 |
| AGL00100 | m3 | LECHADA DE CEMENTO CEM II/A-L 32,5 N | 0.001 | 116.28 | 0.12 |
| AGM00500 | m3 | MORTERO DE CEMENTO M5 (1:6) CEM II/A-L 32,5 N | 0.008 | 54.58 | 0.44 |
| RP01007 | m | HUELLA GRANITO NEGRO SUDAFRICA 30 mm | 1.05 | 76.68 | 80.51 |
| RS08300 | m2 | PULIDO ACRISTALADO DE SOLERÍA | 0.375 | 3.83 | 1.44 |
|  |  | Total |  |  | 90.26 |

###### 10PNZ Zanquines

**10PNZ00001** u ZANQUIN MÁRMOL "ROJO ALICANTE"
Precio: 6.81
Zanquín de mármol rojo Alicante de 10 cm de anchura y 2 cm de espesor, recibido con mortero M5 (1:6), incluso enlechado y limpieza; construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.006 | 54.58 | 0.33 |
| RP03200 | u | ZANQUIN MÁRMOL ROJO ALICANTE 100x20 mm | 1.05 | 3.1 | 3.26 |
|  |  | Total |  |  | 6.81 |

**10PNZ00002** u ZANQUIN PIEDRA CALIZA "CREMA SEVILLA"
Precio: 5.88
Zanquín de piedra caliza crema Sevilla de 10 cm de anchura y 2 cm de espesor, recibido con mortero M5 (1:6), incluso enlechado y limpieza; construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.006 | 54.58 | 0.33 |
| RP03400 | u | ZANQUIN PIEDRA CALIZA CREMA SEVILLA 100x20 mm | 1.05 | 2.22 | 2.33 |
|  |  | Total |  |  | 5.88 |

**10PNZ00003** u ZANQUIN MÁRMOL "BLANCO MACAEL"
Precio: 7.02
Zanquín de mármol blanco Macael de 10 cm de anchura y 2 cm de espesor, recibido con mortero M5 (1:6), incluso enlechado y limpieza; construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.006 | 54.58 | 0.33 |
| RP03100 | u | ZANQUIN MÁRMOL BLANCO MACAEL 100x20 mm | 1.05 | 3.3 | 3.47 |
|  |  | Total |  |  | 7.02 |

**10PNZ90010** u ZANQUIN MÁRMOL "TRAVERTINO"
Precio: 5.93
Zanquín de mármol "travertino" de 10 cm de anchura y 2 cm de espesor, recibido con mortero M5 (1:6), incluso enlechado y limpieza; construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.006 | 54.58 | 0.33 |
| RP03210 | u | ZANQUIN MÁRMOL TRAVERTINO 100x20 mm | 1.05 | 2.27 | 2.38 |
|  |  | Total |  |  | 5.93 |

**10PNZ90015** u ZANQUIN PIEDRA CALIZA "COLMENAR"
Precio: 4.98
Zanquín de piedra caliza "colmenar" de 10 cm de anchura y 2 cm de espesor, recibido con mortero M5 (1:6), incluso enlechado y limpieza; construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.006 | 54.58 | 0.33 |
| RP03215 | u | ZANQUIN PIEDRA CALIZA COLMENAR 100x20 mm | 1.05 | 1.36 | 1.43 |
|  |  | Total |  |  | 4.98 |

**10PNZ90020** u ZANQUIN PIZARRA GRIS
Precio: 5.17
Zanquín de pizarra gris de 10 cm de anchura y 2 cm de espesor, recibido con mortero M5 (1:6), incluso enlechado y limpieza; construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.006 | 54.58 | 0.33 |
| RP03220 | u | ZANQUIN PIZARRA GRIS 100x20 mm | 1.05 | 1.54 | 1.62 |
|  |  | Total |  |  | 5.17 |

**10PNZ90025** u ZANQUIN ARENISCA "AMARILLO FÓSIL"
Precio: 4.82
Zanquín de arenisca "amarillo fósil" de 10 cm de anchura y 2 cm de espesor, recibido con mortero M5 (1:6), incluso enlechado y limpieza; construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.006 | 54.58 | 0.33 |
| RP03225 | u | ZANQUIN ARENISCA AMARILLO FÓSIL 100x20 mm | 1.05 | 1.21 | 1.27 |
|  |  | Total |  |  | 4.82 |

**10PNZ90030** u ZANQUIN GRANITO "ROSA PORRIÑO"
Precio: 6.2
Zanquín de a granito "rosa porriño" de 10 cm de anchura y 2 cm de espesor, recibido con mortero M5 (1:6), incluso enlechado y limpieza; construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.006 | 54.58 | 0.33 |
| RP03230 | u | ZANQUIN GRANITO ROSA PORRIÑO 100x20 mm | 1.05 | 2.52 | 2.65 |
|  |  | Total |  |  | 6.2 |

**10PNZ90035** u ZANQUIN GRANITO "GRIS QUINTANA"
Precio: 6.65
Zanquín de a granito "gris quintana" de 10 cm de anchura y 2 cm de espesor, recibido con mortero M5 (1:6), incluso enlechado y limpieza; construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.006 | 54.58 | 0.33 |
| RP03235 | u | ZANQUIN GRANITO GRIS QUINTANA 100x20 mm | 1.05 | 2.95 | 3.10 |
|  |  | Total |  |  | 6.65 |

**10PNZ90040** u ZANQUIN GRANITO "NEGRO SUDAFRICA"
Precio: 14.62
Zanquín de a granito "negro sudafrica" de 10 cm de anchura y 2 cm de espesor, recibido con mortero M5 (1:6), incluso enlechado y limpieza; construido según CTE. Medida la cantidad ejecutada.

| Código | Ud | Descripción | Rendimiento | Precio | Importe |
|---|---|---|---|---|---|
| ATC00100 | h | CUADRILLA ALBAÑILERÍA, FORMADA POR OFICIAL 1ª Y PEÓN ESP. | 0.08 | 38.75 | 3.10 |
| AGL00100 | m3 | LECHADA DE CEMENTO CEM II/A-L 32,5 N | 0.001 | 116.28 | 0.12 |
| AGM00500 | m3 | MORTERO DE CEMENTO M5 (1:6) CEM II/A-L 32,5 N | 0.006 | 54.58 | 0.33 |
| RP03240 | u | ZANQUIN GRANITO NEGRO SUDÁFRICA 100x20 mm | 1.05 | 10.54 | 11.07 |
|  |  | Total |  |  | 14.62 |

##### 10PW Varios

###### 10PWW Varios

**10PWW00001** m PELDAÑO DE HORMIGÓN HA-25 ARMADO
Precio: 23.56
Peldaño de hormigón ha-25 armado con acero de dureza natural B 400 S, , incluso p.p. de encofrado y desencofrado; construido según CTE. Medido según la longitud de la arista de intersección entre huella y tabica.

| Código | Ud | Descripción | Rendimiento | Precio | Importe |
|---|---|---|---|---|---|
| ATC00100 | h | CUADRILLA ALBAÑILERÍA, FORMADA POR OFICIAL 1ª Y PEÓN ESP. | 0.5 | 38.75 | 19.38 |
| CA00220 | kg | ACERO B 400 S | 2.25 | 0.68 | 1.53 |
| CH02920 | m3 | HORMIGÓN HA-25/P/20/IIa, SUMINISTRADO | 0.026 | 60.26 | 1.57 |
| CM00200 | m3 | MADERA DE PINO EN TABLA | 0.004 | 195.18 | 0.78 |
| WW00400 | u | PEQUEÑO MATERIAL | 1 | 0.3 | 0.30 |
|  |  | Total |  |  | 23.56 |

**10PWW00002** m PELDAÑO CHINO LAVADO PREFABRICADO
Precio: 30.85
Peldaño chino lavado prebabricado formado por huella y tabica de 5 cm y 3 cm de espesor respectivamente,recibidas con mortero M5 (1:6); construido según CTE. Medido según la longitud de la arista de intersección entre huella y tabica.

| Código | Ud | Descripción | Rendimiento | Precio | Importe |
|---|---|---|---|---|---|
| ATC00100 | h | CUADRILLA ALBAÑILERÍA, FORMADA POR OFICIAL 1ª Y PEÓN ESP. | 0.5 | 38.75 | 19.38 |
| AGM00500 | m3 | MORTERO DE CEMENTO M5 (1:6) CEM II/A-L 32,5 N | 0.031 | 54.58 | 1.69 |
| RP01300 | m | PELDAÑO DE CHINO LAVADO PREFABRICADO | 1.04 | 9.4 | 9.78 |
|  |  | Total |  |  | 30.85 |

#### 10R RECUPERACIÓN (06/01/2008)

##### 10RP Peldaños (06/01/2008)

###### 10RPC Cajeados y recalces (06/01/2008)

###### 10RPL Limpieza y tratamientos (06/01/2008)

###### 10RPM Macizados y recrecidos (06/01/2008)

###### 10RPR Refuerzos y consolidaciones (06/01/2008)

###### 10RPS Sustituciones y reposiciones (06/01/2008)

###### 10RPW Varios (06/01/2008)

##### 10RS Suelos (06/01/2008)

###### 10RSC Cajeados y recalces (06/01/2008)

###### 10RSL Limpieza y tratamientos (06/01/2008)

###### 10RSM Macizados y recrecidos (06/01/2008)

###### 10RSR Refuerzos y consolidaciones (06/01/2008)

###### 10RSS Sustituciones y reposiciones (06/01/2008)

###### 10RSW Varios (06/01/2008)

##### 10RT Techos (06/01/2008)

###### 10RTC Cajeados y recalces (06/01/2008)

###### 10RTL Limpieza y tratamientos (06/01/2008)

###### 10RTM Macizados y recrecidos (06/01/2008)

###### 10RTR Refuerzos y consolidaciones (06/01/2008)

###### 10RTS Sustituciones y reposiciones (06/01/2008)

###### 10RTW Varios (06/01/2008)

##### 10RV Paramentos verticales (06/01/2008)

###### 10RVC Cajeados y recalces (06/01/2008)

###### 10RVL Limpieza y tratamientos (06/01/2008)

###### 10RVM Macizados y recrecidos (06/01/2008)

###### 10RVR Refuerzos y consolidaciones (06/01/2008)

###### 10RVS Sustituciones y reposiciones (06/01/2008)

###### 10RVW Varios (06/01/2008)

##### 10RW Varios (06/01/2008)

###### 10RWC Cajeados y recalces (06/01/2008)

###### 10RWL Limpieza y tratamientos (06/01/2008)

###### 10RWM Macizados y recrecidos (06/01/2008)

###### 10RWR Refuerzos y consolidaciones (06/01/2008)

###### 10RWS Sustituciones y reposiciones (06/01/2008)

###### 10RWW Varios (06/01/2008)

#### 10S SUELOS (06/01/2008)

##### 10SC Cerámicos (06/01/2008)

###### 10SCR Rodapiés

**10SCR00001** m RODAPIÉ BALDOSAS CERÁMICAS 10x20 cm MORTERO
Precio: 3.45
Rodapié de baldosas cerámicas de 10x20 cm, recibidas con mortero M5 (1:6), incluso repaso del pavimento, enlechado y limpieza; construido según CTE. Medida la longitud ejecutada.

| Código | Ud | Descripción | Rendimiento | Precio | Importe |
|---|---|---|---|---|---|
| TO01100 | h | OF. 1ª SOLADOR | 0.09 | 19.85 | 1.79 |
| TP00100 | h | PEÓN ESPECIAL | 0.045 | 18.9 | 0.85 |
| AGL00100 | m3 | LECHADA DE CEMENTO CEM II/A-L 32,5 N | 0.001 | 116.28 | 0.12 |
| AGM00500 | m3 | MORTERO DE CEMENTO M5 (1:6) CEM II/A-L 32,5 N | 0.002 | 54.58 | 0.11 |
| RS00500 | u | BALDOSA CERÁMICA 10x20 cm | 5.3 | 0.11 | 0.58 |
|  |  | Total |  |  | 3.45 |

**10SCR00002** m RODAPIÉ BALDOSAS CERÁMICAS 10x20 cm ADHESIVO
Precio: 4.34
Rodapié de baldosas cerámicas de 10x20 cm, recibidas con adhesivo sobre mortero M5 (1:6), incluso repaso del pavimento, aplomado de la capa de mortero, enlechado y limpieza; construido según CTE. Medida la longitud ejecutada.

| Código | Ud | Descripción | Rendimiento | Precio | Importe |
|---|---|---|---|---|---|
| TO01100 | h | OF. 1ª SOLADOR | 0.12 | 19.85 | 2.38 |
| TP00100 | h | PEÓN ESPECIAL | 0.06 | 18.9 | 1.13 |
| AGL00100 | m3 | LECHADA DE CEMENTO CEM II/A-L 32,5 N | 0.001 | 116.28 | 0.12 |
| AGM00500 | m3 | MORTERO DE CEMENTO M5 (1:6) CEM II/A-L 32,5 N | 0.002 | 54.58 | 0.11 |
| GP00100 | kg | PASTA ADHESIVA | 0.1 | 0.22 | 0.02 |
| RS00500 | u | BALDOSA CERÁMICA 10x20 cm | 5.3 | 0.11 | 0.58 |
|  |  | Total |  |  | 4.34 |

**10SCR00003** m RODAPIÉ BALDOSAS CERÁMICAS VIDRIADA 10x20 cm MORTERO
Precio: 3.77
Rodapié de baldosas cerámicas vidriadas de 10x20 cm recibidas con mortero M5 (1:6), incluso repaso del pavimento, enlechado y limpieza; construido según CTE. Medida la longitud ejecutada.

| Código | Ud | Descripción | Rendimiento | Precio | Importe |
|---|---|---|---|---|---|
| TO01100 | h | OF. 1ª SOLADOR | 0.09 | 19.85 | 1.79 |
| TP00100 | h | PEÓN ESPECIAL | 0.045 | 18.9 | 0.85 |
| AGL00100 | m3 | LECHADA DE CEMENTO CEM II/A-L 32,5 N | 0.001 | 116.28 | 0.12 |
| AGM00500 | m3 | MORTERO DE CEMENTO M5 (1:6) CEM II/A-L 32,5 N | 0.002 | 54.58 | 0.11 |
| RS03800 | u | BALDOSA CERÁMICA VIDRIADA COLOR LISO 10x20 cm | 5.3 | 0.17 | 0.90 |
|  |  | Total |  |  | 3.77 |

**10SCR00004** m RODAPIÉ BALDOSAS CERÁMICAS VIDRIADA 10x20 cm ADHESIVO
Precio: 4.66
Rodapié de baldosas cerámicas vidriadas de 10x20 cm recibidas con adhesivo sobre mortero M5 (1:6), incluso repaso del pavimento, aplomado de la capa de mortero, enlechado y limpieza; construido según CTE. Medida la longitud ejecutada.

| Código | Ud | Descripción | Rendimiento | Precio | Importe |
|---|---|---|---|---|---|
| TO01100 | h | OF. 1ª SOLADOR | 0.12 | 19.85 | 2.38 |
| TP00100 | h | PEÓN ESPECIAL | 0.06 | 18.9 | 1.13 |
| AGL00100 | m3 | LECHADA DE CEMENTO CEM II/A-L 32,5 N | 0.001 | 116.28 | 0.12 |
| AGM00500 | m3 | MORTERO DE CEMENTO M5 (1:6) CEM II/A-L 32,5 N | 0.002 | 54.58 | 0.11 |
| GP00100 | kg | PASTA ADHESIVA | 0.1 | 0.22 | 0.02 |
| RS03800 | u | BALDOSA CERÁMICA VIDRIADA COLOR LISO 10x20 cm | 5.3 | 0.17 | 0.90 |
|  |  | Total |  |  | 4.66 |

**10SCR00005** m RODAPIÉ BALDOSAS CERÁMICAS DE 14x28 cm
Precio: 3.6
Rodapié de baldosas cerámicas de 14x28 cm recibidas con mortero M5 (1:6), incluso repaso del pavimento, enlechado y limpieza; construido según CTE. Medida la longitud ejecutada.

| Código | Ud | Descripción | Rendimiento | Precio | Importe |
|---|---|---|---|---|---|
| TO01100 | h | OF. 1ª SOLADOR | 0.09 | 19.85 | 1.79 |
| TP00100 | h | PEÓN ESPECIAL | 0.045 | 18.9 | 0.85 |
| AGL00100 | m3 | LECHADA DE CEMENTO CEM II/A-L 32,5 N | 0.001 | 116.28 | 0.12 |
| AGM00500 | m3 | MORTERO DE CEMENTO M5 (1:6) CEM II/A-L 32,5 N | 0.002 | 54.58 | 0.11 |
| RS00600 | u | BALDOSA CERÁMICA 14x28 cm | 3.816 | 0.19 | 0.73 |
|  |  | Total |  |  | 3.6 |

**10SCR90010** m RODAPIÉ CERÁMICA RÚSTICA 30x9 cm MORTERO
Precio: 6.18
Rodapié de baldosas cerámicas rústicas de 30x9 cm, recibidas con mortero M5 (1:6), incluso repaso del pavimento, enlechado y limpieza; construido según CTE. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.002 | 54.58 | 0.11 |
| RS05730 | u | RODAPIÉ CERÁMICA RÚSTICA 30x9 cm | 3.53 | 0.88 | 3.11 |
|  |  | Total |  |  | 6.18 |

**10SCR90020** m RODAPIÉ FERROGRES ESMALTADO PIEZAS 25x8 cm MORTERO
Precio: 8.25
Rodapié de ferrogres esmaltado en piezas de 25x8 cm, recibidas con mortero M5 (1:6), incluso repaso del pavimento, enlechado y limpieza; construido según CTE. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.002 | 54.58 | 0.11 |
| RS06650 | m | RODAPIÉ FERROGRES ESMALTADO 25x8 cm | 1.06 | 4.89 | 5.18 |
|  |  | Total |  |  | 8.25 |

**10SCR90030** m RODAPIÉ GRES ESMALTADO 25x8 cm MORTERO
Precio: 7.44
Rodapié de baldosas de gres esmaltado de 25x8 cm, recibidas con mortero M5 (1:6), incluso repaso del pavimento, enlechado y limpieza; construido según CTE. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.002 | 54.58 | 0.11 |
| RS05750 | u | RODAPIÉ GRES ESMALTADO 25x8 cm | 4.24 | 1.03 | 4.37 |
|  |  | Total |  |  | 7.44 |

**10SCR90040** m RODAPIÉ GRES PORCELÁNICO 30x8 cm ADHESIVO
Precio: 7.29
Rodapié de baldosas de gres porcelánico de 30x8 cm, recibidas con adhesivo sobre mortero M5 (1:6), incluso repaso del pavimento, aplomado de la capa de mortero, enlechado y limpieza; construido según CTE. Medida la longitud ejecutada.

| Código | Ud | Descripción | Rendimiento | Precio | Importe |
|---|---|---|---|---|---|
| TO01100 | h | OF. 1ª SOLADOR | 0.12 | 19.85 | 2.38 |
| TP00100 | h | PEÓN ESPECIAL | 0.06 | 18.9 | 1.13 |
| AGL00100 | m3 | LECHADA DE CEMENTO CEM II/A-L 32,5 N | 0.001 | 116.28 | 0.12 |
| AGM00500 | m3 | MORTERO DE CEMENTO M5 (1:6) CEM II/A-L 32,5 N | 0.002 | 54.58 | 0.11 |
| GP00100 | kg | PASTA ADHESIVA | 0.1 | 0.22 | 0.02 |
| RS05770 | u | RODAPIÉ GRES PORCELÁNICO 30x8 cm | 3.53 | 1 | 3.53 |
|  |  | Total |  |  | 7.29 |

###### 10SCS Solerías

**10SCS00001** m2 SOLADO CON BALDOSAS CERÁMICA 14x28 cm
Precio: 19.52
Solado con baldosas cerámicas de 14x28 cm recibidas con mortero M5 (1:6), incluso nivelado con capa de arena de 2 cm de espesor medio, enlechado y limpieza del pavimento; construido según CTE. Medida la superficie ejecutada.

| Código | Ud | Descripción | Rendimiento | Precio | Importe |
|---|---|---|---|---|---|
| TO01100 | h | OF. 1ª SOLADOR | 0.42 | 19.85 | 8.34 |
| TP00100 | h | PEÓN ESPECIAL | 0.21 | 18.9 | 3.97 |
| AA00200 | m3 | ARENA FINA | 0.02 | 12.92 | 0.26 |
| AGL00100 | m3 | LECHADA DE CEMENTO CEM II/A-L 32,5 N | 0.001 | 116.28 | 0.12 |
| AGM00500 | m3 | MORTERO DE CEMENTO M5 (1:6) CEM II/A-L 32,5 N | 0.031 | 54.58 | 1.69 |
| RS00600 | u | BALDOSA CERÁMICA 14x28 cm | 27.03 | 0.19 | 5.14 |
|  |  | Total |  |  | 19.52 |

**10SCS00002** m2 SOLADO CON BALDOSAS CERÁMICA 20x20 cm
Precio: 19.69
Solado con baldosas cerámicas de 20x20 cm recibidas con adhesivo sobre mortero M5 (1:6), incluso nivelado con capa de arena de 2 cm de espesor medio, capa de mortero, pasta de alisado, enlechado y limpieza del pavimento; construido según CTE. Medida la superficie ejecutada.

| Código | Ud | Descripción | Rendimiento | Precio | Importe |
|---|---|---|---|---|---|
| TO01100 | h | OF. 1ª SOLADOR | 0.36 | 19.85 | 7.15 |
| TP00100 | h | PEÓN ESPECIAL | 0.18 | 18.9 | 3.40 |
| AA00200 | m3 | ARENA FINA | 0.02 | 12.92 | 0.26 |
| AGL00100 | m3 | LECHADA DE CEMENTO CEM II/A-L 32,5 N | 0.001 | 116.28 | 0.12 |
| AGM00500 | m3 | MORTERO DE CEMENTO M5 (1:6) CEM II/A-L 32,5 N | 0.031 | 54.58 | 1.69 |
| GP00100 | kg | PASTA ADHESIVA | 1 | 0.22 | 0.22 |
| GP00300 | m2 | PASTA NIVELADORA | 1 | 1.55 | 1.55 |
| RS00700 | u | BALDOSA CERÁMICA 20x20 cm | 26.5 | 0.2 | 5.30 |
|  |  | Total |  |  | 19.69 |

**10SCS00003** m2 SOLADO CON BALDOSAS CERÁMICA 40x40 cm
Precio: 20.77
Solado con baldosas cerámicas de 40x40 cm recibidas con mortero M5 (1:6), incluso nivelado con capa de arena de 2 cm de espesor medio, enlechado y limpieza del pavimento; construido según CTE. Medida la superficie ejecutada.

| Código | Ud | Descripción | Rendimiento | Precio | Importe |
|---|---|---|---|---|---|
| TO01100 | h | OF. 1ª SOLADOR | 0.35 | 19.85 | 6.95 |
| TP00100 | h | PEÓN ESPECIAL | 0.18 | 18.9 | 3.40 |
| AA00200 | m3 | ARENA FINA | 0.02 | 12.92 | 0.26 |
| AGL00100 | m3 | LECHADA DE CEMENTO CEM II/A-L 32,5 N | 0.001 | 116.28 | 0.12 |
| AGM00500 | m3 | MORTERO DE CEMENTO M5 (1:6) CEM II/A-L 32,5 N | 0.031 | 54.58 | 1.69 |
| RS00800 | u | BALDOSA CERÁMICA 40x40 cm | 6.625 | 1.26 | 8.35 |
|  |  | Total |  |  | 20.77 |

**10SCS00004** m2 SOLADO CON BALDOSAS CERÁMICA VIDRIADA 10x20 cm MORTERO
Precio: 24.91
Solado con baldosas cerámicas vidriadas de 10x20 cm recibidas con mortero M5 (1:6), incluso nivelado con capa de arena de 2 cm de espesor medio, enlechado y limpieza del pavimento; construido según CTE. Medida la superficie ejecutada.

| Código | Ud | Descripción | Rendimiento | Precio | Importe |
|---|---|---|---|---|---|
| TO01100 | h | OF. 1ª SOLADOR | 0.24 | 19.85 | 4.76 |
| TP00100 | h | PEÓN ESPECIAL | 0.48 | 18.9 | 9.07 |
| AA00200 | m3 | ARENA FINA | 0.02 | 12.92 | 0.26 |
| AGL00100 | m3 | LECHADA DE CEMENTO CEM II/A-L 32,5 N | 0.001 | 116.28 | 0.12 |
| AGM00500 | m3 | MORTERO DE CEMENTO M5 (1:6) CEM II/A-L 32,5 N | 0.031 | 54.58 | 1.69 |
| RS03800 | u | BALDOSA CERÁMICA VIDRIADA COLOR LISO 10x20 cm | 53 | 0.17 | 9.01 |
|  |  | Total |  |  | 24.91 |

**10SCS00005** m2 SOLADO CON BALDOSAS CERÁMICA VIDRIADA 10x20 cm ADHESIVO
Precio: 24.28
Solado con baldosas cerámicas vidriadas de 10x20 cm, recibidas con adhesivo sobre capa de mortero M5 (1:6), incluso nivelado con capa de arena de 2 cm de espesor medio, capa de mortero,pasta de alisado, enlechado y limpieza del pavimento; construido según CTE. Medida la superficie ejecutada.

| Código | Ud | Descripción | Rendimiento | Precio | Importe |
|---|---|---|---|---|---|
| TO01100 | h | OF. 1ª SOLADOR | 0.39 | 19.85 | 7.74 |
| TP00100 | h | PEÓN ESPECIAL | 0.195 | 18.9 | 3.69 |
| AA00200 | m3 | ARENA FINA | 0.02 | 12.92 | 0.26 |
| AGL00100 | m3 | LECHADA DE CEMENTO CEM II/A-L 32,5 N | 0.001 | 116.28 | 0.12 |
| AGM00500 | m3 | MORTERO DE CEMENTO M5 (1:6) CEM II/A-L 32,5 N | 0.031 | 54.58 | 1.69 |
| GP00100 | kg | PASTA ADHESIVA | 1 | 0.22 | 0.22 |
| GP00300 | m2 | PASTA NIVELADORA | 1 | 1.55 | 1.55 |
| RS03800 | u | BALDOSA CERÁMICA VIDRIADA COLOR LISO 10x20 cm | 53 | 0.17 | 9.01 |
|  |  | Total |  |  | 24.28 |

**10SCS00006** m2 SOLADO CON BALDOSAS CERÁMICA VIDRIADA 30x30 cm
Precio: 20.57
Solado con baldosas cerámicas vidriadas de 30x30 cm recibidas con mortero M5 (1:6), incluso nivelado con capa de arena de 2 cm de espesor medio, enlechado y limpieza del pavimento; construido según CTE. Medida la superficie ejecutada.

| Código | Ud | Descripción | Rendimiento | Precio | Importe |
|---|---|---|---|---|---|
| TO01100 | h | OF. 1ª SOLADOR | 0.37 | 19.85 | 7.34 |
| TP00100 | h | PEÓN ESPECIAL | 0.185 | 18.9 | 3.50 |
| AA00200 | m3 | ARENA FINA | 0.02 | 12.92 | 0.26 |
| AGL00100 | m3 | LECHADA DE CEMENTO CEM II/A-L 32,5 N | 0.001 | 116.28 | 0.12 |
| AGM00500 | m3 | MORTERO DE CEMENTO M5 (1:6) CEM II/A-L 32,5 N | 0.031 | 54.58 | 1.69 |
| RS04000 | u | BALDOSA CERÁMICA VIDRIADA COLOR LISO 30x30 cm | 11.777 | 0.65 | 7.66 |
|  |  | Total |  |  | 20.57 |

**10SCS00007** m2 PAVIMENTO CON BALDOSAS DE GRES 20x20 cm
Precio: 53.18
Pavimento con baldosas de gres de 20x20 cm recibidas con pasta a base de resinas epoxi y polvo de silice; construido según CTE. Medida la superficie ejecutada.

| Código | Ud | Descripción | Rendimiento | Precio | Importe |
|---|---|---|---|---|---|
| TO01100 | h | OF. 1ª SOLADOR | 0.48 | 19.85 | 9.53 |
| TP00100 | h | PEÓN ESPECIAL | 0.24 | 18.9 | 4.54 |
| AGL00100 | m3 | LECHADA DE CEMENTO CEM II/A-L 32,5 N | 0.001 | 116.28 | 0.12 |
| AGM00500 | m3 | MORTERO DE CEMENTO M5 (1:6) CEM II/A-L 32,5 N | 0.031 | 54.58 | 1.69 |
| AGM01800 | l | MORTERO DE RESINAS EPOXI Y ARIDO DE SILICE | 4.12 | 6.93 | 28.55 |
| RS02400 | u | BALDOSA GRES 20x20 cm | 26.5 | 0.33 | 8.75 |
|  |  | Total |  |  | 53.18 |

**10SCS00010** m2 SOLADO BALDOSAS CERÁMICA VIDRIADA 20x20 cm
Precio: 20.13
Solado con baldosas cerámicas vidriadas de 20x20 cm recibidas con mortero M5 (1:6), incluso nivelado con capa de arena de 2 cm de espesor medio, enlechado y limpieza del pavimento; construido según CTE. Medida la superficie ejecutada.

| Código | Ud | Descripción | Rendimiento | Precio | Importe |
|---|---|---|---|---|---|
| TO01100 | h | OF. 1ª SOLADOR | 0.39 | 19.85 | 7.74 |
| TP00100 | h | PEÓN ESPECIAL | 0.195 | 18.9 | 3.69 |
| AA00200 | m3 | ARENA FINA | 0.02 | 12.92 | 0.26 |
| AGL00100 | m3 | LECHADA DE CEMENTO CEM II/A-L 32,5 N | 0.001 | 116.28 | 0.12 |
| AGM00500 | m3 | MORTERO DE CEMENTO M5 (1:6) CEM II/A-L 32,5 N | 0.031 | 54.58 | 1.69 |
| RS03900 | u | BALDOSA CERÁMICA VIDRIADA COLOR LISO 20x20 cm | 26.5 | 0.25 | 6.63 |
|  |  | Total |  |  | 20.13 |

**10SCS00020** m2 SOLADO CON BALDOSAS DE SEMIGRÉS VIDRIADO 20x20 cm
Precio: 19.94
Solado con baldosas de semigres vidriado de 20x20 cm recibidas con mortero M5 (1:6), incluso nivelado con capa de arena de 2 cm de espesor medio, enlechado y limpieza del pavimento; construido según CTE. Medida la superficie ejecutada.

| Código | Ud | Descripción | Rendimiento | Precio | Importe |
|---|---|---|---|---|---|
| TO01100 | h | OF. 1ª SOLADOR | 0.195 | 19.85 | 3.87 |
| TP00100 | h | PEÓN ESPECIAL | 0.39 | 18.9 | 7.37 |
| AA00200 | m3 | ARENA FINA | 0.02 | 12.92 | 0.26 |
| AGL00100 | m3 | LECHADA DE CEMENTO CEM II/A-L 32,5 N | 0.001 | 116.28 | 0.12 |
| AGM00500 | m3 | MORTERO DE CEMENTO M5 (1:6) CEM II/A-L 32,5 N | 0.031 | 54.58 | 1.69 |
| RS04100 | u | BALDOSA VIDRIADA SEMIGRES 20x20 cm | 26.5 | 0.25 | 6.63 |
|  |  | Total |  |  | 19.94 |

**10SCS00022** m2 SOLADO BALDOSAS GRES COMPACTO 40x40 cm
Precio: 47.8
Solado con baldosas de gres compacto de 40x40 cm recibidas con mortero M5 (1:6), incluso nivelado con capa de arena de 2 cm de espesor medio, enlechado y limpieza del pavimento; construido según CTE. Medida la superficie ejecutada.

| Código | Ud | Descripción | Rendimiento | Precio | Importe |
|---|---|---|---|---|---|
| TO01100 | h | OF. 1ª SOLADOR | 0.35 | 19.85 | 6.95 |
| TP00100 | h | PEÓN ESPECIAL | 0.18 | 18.9 | 3.40 |
| AA00200 | m3 | ARENA FINA | 0.02 | 12.92 | 0.26 |
| AGL00100 | m3 | LECHADA DE CEMENTO CEM II/A-L 32,5 N | 0.001 | 116.28 | 0.12 |
| AGM00500 | m3 | MORTERO DE CEMENTO M5 (1:6) CEM II/A-L 32,5 N | 0.031 | 54.58 | 1.69 |
| RS02502 | u | BALDOSA GRES COMPACTO 40x4O cm | 6.375 | 5.55 | 35.38 |
|  |  | Total |  |  | 47.8 |

**10SCS00024** m2 SOLADO BALDOSAS GRES COMPACTO 20x40 cm
Precio: 49.57
Solado con baldosas de gres compacto de 20x40 cm recibidas con mortero M5 (1:6), incluso nivelado con capa de arena de 2 cm de espesor medio, enlechado y limpieza del pavimento; construido según CTE. Medida la superficie ejecutada.

| Código | Ud | Descripción | Rendimiento | Precio | Importe |
|---|---|---|---|---|---|
| TO01100 | h | OF. 1ª SOLADOR | 0.37 | 19.85 | 7.34 |
| TP00100 | h | PEÓN ESPECIAL | 0.195 | 18.9 | 3.69 |
| AA00200 | m3 | ARENA FINA | 0.02 | 12.92 | 0.26 |
| AGL00100 | m3 | LECHADA DE CEMENTO CEM II/A-L 32,5 N | 0.001 | 116.28 | 0.12 |
| AGM00500 | m3 | MORTERO DE CEMENTO M5 (1:6) CEM II/A-L 32,5 N | 0.031 | 54.58 | 1.69 |
| RS02504 | u | BALDOSA GRES COMPACTO 20x40 cm | 12.75 | 2.86 | 36.47 |
|  |  | Total |  |  | 49.57 |

**10SCS00030** m2 SOLADO BALDOSAS GRES VIDRIADO 40x40 cm
Precio: 31.1
Solado con baldosas de gres vidriado de 40x40 cm recibidas con mortero M5 (1:6), incluso nivelado con capa de arena de 2 cm de espesor medio, enlechado y limpieza del pavimento; construido según CTE. Medida la superficie ejecutada.

| Código | Ud | Descripción | Rendimiento | Precio | Importe |
|---|---|---|---|---|---|
| TO01100 | h | OF. 1ª SOLADOR | 0.35 | 19.85 | 6.95 |
| TP00100 | h | PEÓN ESPECIAL | 0.18 | 18.9 | 3.40 |
| AA00200 | m3 | ARENA FINA | 0.02 | 12.92 | 0.26 |
| AGL00100 | m3 | LECHADA DE CEMENTO CEM II/A-L 32,5 N | 0.001 | 116.28 | 0.12 |
| AGM00500 | m3 | MORTERO DE CEMENTO M5 (1:6) CEM II/A-L 32,5 N | 0.031 | 54.58 | 1.69 |
| RS02512 | u | BALDOSA GRES VIDRIADO 40x40 cm | 6.375 | 2.93 | 18.68 |
|  |  | Total |  |  | 31.1 |

**10SCS00032** m2 SOLADO BALDOSAS GRES VIDRIADO 20x40 cm
Precio: 29.96
Solado con baldosas de gres vidriado de 20x40 cm recibidas con mortero M5 (1:6), incluso nivelado con capa de arena de 2 cm de espesor medio, enlechado y limpieza del pavimento; construido según CTE. Medida la superficie ejecutada.

| Código | Ud | Descripción | Rendimiento | Precio | Importe |
|---|---|---|---|---|---|
| TO01100 | h | OF. 1ª SOLADOR | 0.36 | 19.85 | 7.15 |
| TP00100 | h | PEÓN ESPECIAL | 0.18 | 18.9 | 3.40 |
| AA00200 | m3 | ARENA FINA | 0.02 | 12.92 | 0.26 |
| AGL00100 | m3 | LECHADA DE CEMENTO CEM II/A-L 32,5 N | 0.001 | 116.28 | 0.12 |
| AGM00500 | m3 | MORTERO DE CEMENTO M5 (1:6) CEM II/A-L 32,5 N | 0.031 | 54.58 | 1.69 |
| RS02514 | u | BALDOSA GRES VIDRIADO 20x40 cm | 12.75 | 1.36 | 17.34 |
|  |  | Total |  |  | 29.96 |

**10SCS90010** m2 SOLADO BALDOSA CERÁMICA RÚSTICA 30x30 cm MORTERO
Precio: 40.19
Solado con baldosas cerámicas rústicas de 30x30 cm, recibidas con mortero M5 (1:6), incluso nivelado con capa de arena de 2 cm de espesor medio, enlechado y limpieza del pavimento; construido según CTE. Medida la superficie ejecutada.

| Código | Ud | Descripción | Rendimiento | Precio | Importe |
|---|---|---|---|---|---|
| TO01100 | h | OF. 1ª SOLADOR | 0.37 | 19.85 | 7.34 |
| TP00100 | h | PEÓN ESPECIAL | 0.195 | 18.9 | 3.69 |
| AA00200 | m3 | ARENA FINA | 0.02 | 12.92 | 0.26 |
| AGL00100 | m3 | LECHADA DE CEMENTO CEM II/A-L 32,5 N | 0.001 | 116.28 | 0.12 |
| AGM00500 | m3 | MORTERO DE CEMENTO M5 (1:6) CEM II/A-L 32,5 N | 0.031 | 54.58 | 1.69 |
| RS01150 | u | BALDOSA CERÁMICA RÚSTICA 30x30 cm | 11.78 | 2.3 | 27.09 |
|  |  | Total |  |  | 40.19 |

**10SCS90020** m2 SOLADO FERROGRES ESMALTADO 25x25 cm MORTERO
Precio: 34.4
Solado con baldosas de ferrogres esmaltado de 25x25 cm, recibidas con mortero M5 (1:6), incluso nivelado con capa de arena de 2 cm de espesor medio, enlechado y limpieza del pavimento; construido según CTE. Medida la superficie ejecutada.

| Código | Ud | Descripción | Rendimiento | Precio | Importe |
|---|---|---|---|---|---|
| TO01100 | h | OF. 1ª SOLADOR | 0.38 | 19.85 | 7.54 |
| TP00100 | h | PEÓN ESPECIAL | 0.19 | 18.9 | 3.59 |
| AA00200 | m3 | ARENA FINA | 0.02 | 12.92 | 0.26 |
| AGL00100 | m3 | LECHADA DE CEMENTO CEM II/A-L 32,5 N | 0.001 | 116.28 | 0.12 |
| AGM00500 | m3 | MORTERO DE CEMENTO M5 (1:6) CEM II/A-L 32,5 N | 0.031 | 54.58 | 1.69 |
| RS02080 | u | BALDOSA FERROGRES ESMALTADO 25x25 cm | 16.96 | 1.25 | 21.20 |
|  |  | Total |  |  | 34.4 |

**10SCS90021** m2 SOLADO FERROGRES ESMALTADO 33x33 cm MORTERO
Precio: 37.72
Solado con baldosas de ferrogres esmaltado de 33x33 cm, recibidas con mortero M5 (1:6), incluso nivelado con capa de arena de 2 cm de espesor medio, enlechado y limpieza del pavimento; construido según CTE. Medida la superficie ejecutada.

| Código | Ud | Descripción | Rendimiento | Precio | Importe |
|---|---|---|---|---|---|
| TO01100 | h | OF. 1ª SOLADOR | 0.36 | 19.85 | 7.15 |
| TP00100 | h | PEÓN ESPECIAL | 0.19 | 18.9 | 3.59 |
| AA00200 | m3 | ARENA FINA | 0.02 | 12.92 | 0.26 |
| AGL00100 | m3 | LECHADA DE CEMENTO CEM II/A-L 32,5 N | 0.001 | 116.28 | 0.12 |
| AGM00500 | m3 | MORTERO DE CEMENTO M5 (1:6) CEM II/A-L 32,5 N | 0.031 | 54.58 | 1.69 |
| RS02090 | u | BALDOSA FERROGRES ESMALTADO 33x33 cm | 9.73 | 2.56 | 24.91 |
|  |  | Total |  |  | 37.72 |

**10SCS90030** m2 SOLADO GRES ESMALTADO 25x25 cm MORTERO
Precio: 33.38
Solado con baldosas de gres esmaltado de 25x25 cm, recibidas con mortero M5 (1:6), incluso nivelado con capa de arena de 2 cm de espesor medio, enlechado y limpieza del pavimento; construido según CTE. Medida la superficie ejecutada.

| Código | Ud | Descripción | Rendimiento | Precio | Importe |
|---|---|---|---|---|---|
| TO01100 | h | OF. 1ª SOLADOR | 0.38 | 19.85 | 7.54 |
| TP00100 | h | PEÓN ESPECIAL | 0.19 | 18.9 | 3.59 |
| AA00200 | m3 | ARENA FINA | 0.02 | 12.92 | 0.26 |
| AGL00100 | m3 | LECHADA DE CEMENTO CEM II/A-L 32,5 N | 0.001 | 116.28 | 0.12 |
| AGM00500 | m3 | MORTERO DE CEMENTO M5 (1:6) CEM II/A-L 32,5 N | 0.031 | 54.58 | 1.69 |
| RS02508 | u | BALDOSA GRES ESMALTADO 25x25 cm | 16.96 | 1.19 | 20.18 |
|  |  | Total |  |  | 33.38 |

**10SCS90031** m2 SOLADO GRES ESMALTADO 30x30 cm MORTERO
Precio: 39.72
Solado con baldosas de gres esmaltado de 30x30 cm, recibidas con mortero M5 (1:6), incluso nivelado con capa de arena de 2 cm de espesor medio, enlechado y limpieza del pavimento; construido según CTE. Medida la superficie ejecutada.

| Código | Ud | Descripción | Rendimiento | Precio | Importe |
|---|---|---|---|---|---|
| TO01100 | h | OF. 1ª SOLADOR | 0.37 | 19.85 | 7.34 |
| TP00100 | h | PEÓN ESPECIAL | 0.195 | 18.9 | 3.69 |
| AA00200 | m3 | ARENA FINA | 0.02 | 12.92 | 0.26 |
| AGL00100 | m3 | LECHADA DE CEMENTO CEM II/A-L 32,5 N | 0.001 | 116.28 | 0.12 |
| AGM00500 | m3 | MORTERO DE CEMENTO M5 (1:6) CEM II/A-L 32,5 N | 0.031 | 54.58 | 1.69 |
| RS02509 | u | BALDOSA GRES ESMALTADO 30x30 cm | 11.78 | 2.26 | 26.62 |
|  |  | Total |  |  | 39.72 |

**10SCS90040** m2 SOLADO GRES PORCELÁNICO 30x30 cm ADHESIVO
Precio: 49.01
Solado con baldosas de gres porcelánico de 30x30 cm, recibidas con adhesivo sobre capa de mortero M5 (1:6), incluso nivelado con capa de arena de 2 cm de espesor medio, capa de mortero, pasta de alisado, enlechado y limpieza del pavimento; construido según CTE. Medida la superficie ejecutada.

| Código | Ud | Descripción | Rendimiento | Precio | Importe |
|---|---|---|---|---|---|
| TO01100 | h | OF. 1ª SOLADOR | 0.48 | 19.85 | 9.53 |
| TP00100 | h | PEÓN ESPECIAL | 0.24 | 18.9 | 4.54 |
| AA00200 | m3 | ARENA FINA | 0.02 | 12.92 | 0.26 |
| AGL00100 | m3 | LECHADA DE CEMENTO CEM II/A-L 32,5 N | 0.001 | 116.28 | 0.12 |
| AGM00500 | m3 | MORTERO DE CEMENTO M5 (1:6) CEM II/A-L 32,5 N | 0.031 | 54.58 | 1.69 |
| GP00100 | kg | PASTA ADHESIVA | 1 | 0.22 | 0.22 |
| GP00300 | m2 | PASTA NIVELADORA | 1 | 1.55 | 1.55 |
| RS02560 | u | BALDOSA GRES PORCELÁNICO 30x30 cm | 11.78 | 2.64 | 31.10 |
|  |  | Total |  |  | 49.01 |

**10SCS90045** m2 SOLADO GRES PORCELÁNICO ESMALTADO 30x30 cm ADHESIVO
Precio: 42.55
Solado con baldosas de gres porcelánico esmaltado de 30x30 cm, recibidas con adhesivo sobre capa de mortero M5 (1:6), incluso nivelado con capa de arena de 2 cm de espesor medio, capa de mortero, pasta de alisado, enlechado y limpieza del pavimento; construido según CTE. Medida la superficie ejecutada.

| Código | Ud | Descripción | Rendimiento | Precio | Importe |
|---|---|---|---|---|---|
| TO01100 | h | OF. 1ª SOLADOR | 0.37 | 19.85 | 7.34 |
| TP00100 | h | PEÓN ESPECIAL | 0.195 | 18.9 | 3.69 |
| AA00200 | m3 | ARENA FINA | 0.02 | 12.92 | 0.26 |
| AGL00100 | m3 | LECHADA DE CEMENTO CEM II/A-L 32,5 N | 0.001 | 116.28 | 0.12 |
| AGM00500 | m3 | MORTERO DE CEMENTO M5 (1:6) CEM II/A-L 32,5 N | 0.031 | 54.58 | 1.69 |
| GP00100 | kg | PASTA ADHESIVA | 1 | 0.22 | 0.22 |
| GP00300 | m2 | PASTA NIVELADORA | 1 | 1.55 | 1.55 |
| RS02570 | u | BALDOSA GRES PORCELÁNICO ESMALTADO 30x30 cm | 11.78 | 2.35 | 27.68 |
|  |  | Total |  |  | 42.55 |

**10SCS90046** m2 SOLADO GRES PORCELÁNICO ESMALTADO 46x46 cm ADHESIVO
Precio: 41.25
Solado con baldosas de gres porcelánico esmaltado de 46x46 cm, recibidas con adhesivo sobre capa de mortero M5 (1:6), incluso nivelado con capa de arena de 2 cm de espesor medio, capa de mortero, pasta de alisado, enlechado y limpieza del pavimento; construido según CTE. Medida la superficie ejecutada.

| Código | Ud | Descripción | Rendimiento | Precio | Importe |
|---|---|---|---|---|---|
| TO01100 | h | OF. 1ª SOLADOR | 0.48 | 19.85 | 9.53 |
| TP00100 | h | PEÓN ESPECIAL | 0.24 | 18.9 | 4.54 |
| AA00200 | m3 | ARENA FINA | 0.02 | 12.92 | 0.26 |
| AGL00100 | m3 | LECHADA DE CEMENTO CEM II/A-L 32,5 N | 0.001 | 116.28 | 0.12 |
| AGM00500 | m3 | MORTERO DE CEMENTO M5 (1:6) CEM II/A-L 32,5 N | 0.031 | 54.58 | 1.69 |
| GP00100 | kg | PASTA ADHESIVA | 1 | 0.22 | 0.22 |
| GP00300 | m2 | PASTA NIVELADORA | 1 | 1.55 | 1.55 |
| RS02575 | u | BALDOSA GRES PORCELÁNICO ESMALTADO 46x46 cm | 5.009 | 4.66 | 23.34 |
|  |  | Total |  |  | 41.25 |

###### 10SCW Varios (06/01/2008)

##### 10SE Especiales (06/01/2008)

###### 10SER Rodapiés (06/01/2008)

###### 10SES Solerías

**10SES00001** m2 PAVIMENTO TRAT. SUP. RESINAS "EPOXI"
Precio: 36.01
Pavimento formado por: tratamiento superficial de hormigón con resinas epoxi, con un espesor mínimo de 0,25 mm, incluso p.p. de formación de juntas; construido según CTE. Medida la superficie ejecutada.

| Código | Ud | Descripción | Rendimiento | Precio | Importe |
|---|---|---|---|---|---|
| TO02100 | h | OFICIAL 1ª | 0.3 | 19.85 | 5.96 |
| TP00100 | h | PEÓN ESPECIAL | 0.15 | 18.9 | 2.84 |
| GR00200 | l | RESINA EPOXI | 1.5 | 17.94 | 26.91 |
| WW00400 | u | PEQUEÑO MATERIAL | 1 | 0.3 | 0.30 |
|  |  | Total |  |  | 36.01 |

**10SES00002** m2 PAVIMENTO TRAT. SUP. "BREA-EPOXI" Y ARENA DE CUARZO
Precio: 23
Pavimento formado por: tratamiento superficial de hormigón con dos capas de brea-epoxi con enarenado, entre ambas, con 1 kg/m2. de arena de cuarzo, incluso p.p. de formación de juntas; construido según CTE. Medida la superficie ejecutada.

| Código | Ud | Descripción | Rendimiento | Precio | Importe |
|---|---|---|---|---|---|
| TO02100 | h | OFICIAL 1ª | 0.3 | 19.85 | 5.96 |
| TP00100 | h | PEÓN ESPECIAL | 0.15 | 18.9 | 2.84 |
| AS00100 | kg | ARENA DE CUARZO | 1 | 0.85 | 0.85 |
| RS07700 | m2 | TRATAMIENTO BREA-EPOXI | 1 | 13.05 | 13.05 |
| WW00400 | u | PEQUEÑO MATERIAL | 1 | 0.3 | 0.30 |
|  |  | Total |  |  | 23 |

**10SES00005** m2 PAVIMENTO BALDOSAS CHAPA DE ACERO 20X20 cm
Precio: 316.26
Pavimento de baldosas de chapa de acero de 20x20 cm colocadas sobre capa de mortero M10 (1:4); construido según CTE. Medida la superficie ejecutada.

| Código | Ud | Descripción | Rendimiento | Precio | Importe |
|---|---|---|---|---|---|
| ATC00100 | h | CUADRILLA ALBAÑILERÍA, FORMADA POR OFICIAL 1ª Y PEÓN ESP. | 0.4 | 38.75 | 15.50 |
| AGM00300 | m3 | MORTERO DE CEMENTO M10 (1:4) CEM II/A-L 32,5 N | 0.052 | 63.7 | 3.31 |
| RS01200 | u | BALDOSA CHAPA ACERO 20x20 cm | 25.25 | 11.78 | 297.45 |
|  |  | Total |  |  | 316.26 |

**10SES00010** m2 PAVIMENTO CONTINUO CON MORTERO 7 mm ESP. S/HORMIGÓN
Precio: 18.76
Pavimento continuo de mortero de 7 mm de espesor aplicado sobre solera de hormigón antes defraguado, con acabado final bruñido y ruleteado, incluso p.p. de formación de juntas; construido según CTE. Medida la superficie ejecutada.

| Código | Ud | Descripción | Rendimiento | Precio | Importe |
|---|---|---|---|---|---|
| ATC00100 | h | CUADRILLA ALBAÑILERÍA, FORMADA POR OFICIAL 1ª Y PEÓN ESP. | 0.1 | 38.75 | 3.88 |
| AS00100 | kg | ARENA DE CUARZO | 17 | 0.85 | 14.45 |
| GC00300 | t | CEMENTO CEM II/A-L 32,5 N GRANEL | 0.005 | 86.63 | 0.43 |
|  |  | Total |  |  | 18.76 |

**10SES00020** m2 TRAT. SUP. ANTIPOLVO CON "SLURRY" ACRÍLICO
Precio: 9.48
Tratamiento superficial antipolvo de solera de hormigón con slurry acrílico y espesor medio de 3-4 mm, terminado en pintura acrílica de suelos en color, incluso p.p. de formación de juntas; construido según CTE. Medida la superficie ejecutada.

| Código | Ud | Descripción | Rendimiento | Precio | Importe |
|---|---|---|---|---|---|
| TO02100 | h | OFICIAL 1ª | 0.12 | 19.85 | 2.38 |
| TP00100 | h | PEÓN ESPECIAL | 0.16 | 18.9 | 3.02 |
| RS00100 | kg | SLURRY ACRILICO | 2.02 | 1.58 | 3.19 |
| RS05400 | kg | PINTURA ACRÍLICA SUELOS | 0.156 | 3.8 | 0.59 |
| WW00400 | u | PEQUEÑO MATERIAL | 1 | 0.3 | 0.30 |
|  |  | Total |  |  | 9.48 |

**10SES00022** m2 TRAT. SUP. ANTIPOLVO CON "SLURRY" ASFÁLTICO
Precio: 101.47
Tratamiento superficial antipolvo de solera de hormigón con slurry asfáltico y espesor medio de 3-4 mm, terminado en pintura acrílica de suelos en color, incluso p.p. de formación de juntas; construido según CTE. Medida la superficie ejecutada.

| Código | Ud | Descripción | Rendimiento | Precio | Importe |
|---|---|---|---|---|---|
| TO02100 | h | OFICIAL 1ª | 0.12 | 19.85 | 2.38 |
| TP00100 | h | PEÓN ESPECIAL | 0.16 | 18.9 | 3.02 |
| RS00200 | kg | SLURRY ASFALTICO | 3.03 | 31.1 | 94.23 |
| RS05400 | kg | PINTURA ACRÍLICA SUELOS | 0.404 | 3.8 | 1.54 |
| WW00400 | u | PEQUEÑO MATERIAL | 1 | 0.3 | 0.30 |
|  |  | Total |  |  | 101.47 |

**10SES00024** m2 TRAT. SUP. ANTIPOLVO CON PINTURA RESINAS
Precio: 9.2
Tratamiento superficial antipolvo de solera de hormigón con pintura de resinas de poliuretano de dos componentes en color, incluso preparación, lijado mecánico y limpieza del soporte; construido según CTE. Medida la superficie ejecutada.

| Código | Ud | Descripción | Rendimiento | Precio | Importe |
|---|---|---|---|---|---|
| TO02100 | h | OFICIAL 1ª | 0.3 | 19.85 | 5.96 |
| RS05600 | kg | PINTURA RESINA DE POLIURETANO | 0.606 | 4.85 | 2.94 |
| WW00400 | u | PEQUEÑO MATERIAL | 1 | 0.3 | 0.30 |
|  |  | Total |  |  | 9.2 |

**10SES00026** m2 TRAT. SUP. ANTIPOLVO CON PINTURA CLOROCAUCHO
Precio: 6.95
Tratamiento superficial antipolvo de solera de hormigón con pintura al clorocaucho en color, incluso preparación y limpieza del soporte; construido según CTE. Medida la superficie ejecutada.

| Código | Ud | Descripción | Rendimiento | Precio | Importe |
|---|---|---|---|---|---|
| TO02100 | h | OFICIAL 1ª | 0.2 | 19.85 | 3.97 |
| RS05500 | kg | PINTURA AL CLOROCAUCHO | 0.455 | 5.9 | 2.68 |
| WW00400 | u | PEQUEÑO MATERIAL | 1 | 0.3 | 0.30 |
|  |  | Total |  |  | 6.95 |

**10SES00028** m2 TRAT. SUP. ANTIPOLVO CON PINTURA ACRÍLICA
Precio: 6.48
Tratamiento superficial antipolvo de solera de hormigón, pintura acrílica de suelos en color, incluso preparación y limpieza del soporte; construido según CTE. Medida la superficie ejecutada.

| Código | Ud | Descripción | Rendimiento | Precio | Importe |
|---|---|---|---|---|---|
| TO02100 | h | OFICIAL 1ª | 0.2 | 19.85 | 3.97 |
| RS05300 | kg | PINTURA ACRÍLICA SUELOS PARA SOPORTES ASFÁLTICOS | 0.606 | 3.65 | 2.21 |
| WW00400 | u | PEQUEÑO MATERIAL | 1 | 0.3 | 0.30 |
|  |  | Total |  |  | 6.48 |

**10SES00031** m2 TRAT. SUP. ACABADO CON SÍLICE, CORINDÓN, CUARZO
Precio: 9.9
Tratamiento superficial de acabado de suelos de hormigón con áridos de silice, corindón y cuarzo ligados con cemento CEM II/A-L 32,5 N en proporción 1:2 y ejecutado simultaneamente con la solera, pigmentado en masa, fratasado mecánicamente y terminado con pintura al clorocaucho, incluso cortes para juntas en módulos de 25 m2 como máximo; construido según CTE. Medida la superficie ejecutada.

| Código | Ud | Descripción | Rendimiento | Precio | Importe |
|---|---|---|---|---|---|
| TO02100 | h | OFICIAL 1ª | 0.15 | 19.85 | 2.98 |
| TP00100 | h | PEÓN ESPECIAL | 0.075 | 18.9 | 1.42 |
| AS00400 | kg | POLVO DE SÍLICE Y CUARZO, SECO Y ENVASADO | 4 | 0.62 | 2.48 |
| GC00200 | t | CEMENTO CEM II/A-L 32,5 N EN SACOS | 0.003 | 92.54 | 0.28 |
| PW00100 | l | DISOLVENTE | 0.05 | 1.49 | 0.07 |
| RS05500 | kg | PINTURA AL CLOROCAUCHO | 0.354 | 5.9 | 2.09 |
| WW00300 | u | MATERIAL COMPLEMENTARIO O PZAS. ESPECIALES | 0.5 | 0.55 | 0.28 |
| WW00400 | u | PEQUEÑO MATERIAL | 1 | 0.3 | 0.30 |
|  |  | Total |  |  | 9.9 |

**10SES00041** m2 PAVIMENTO INDUSTRIAL DE ALTA RESIST. QUÍMICA
Precio: 48.32
Pavimento industrial de alta resistencia quimica, a base de mortero autonivelante epoxi, de relación 1:1 en volumen, de 2 mm de espesor, en color, incluso p.p. de juntas; construido según CTE. Medida la superficie ejecutada.

| Código | Ud | Descripción | Rendimiento | Precio | Importe |
|---|---|---|---|---|---|
| TO02100 | h | OFICIAL 1ª | 0.34 | 19.85 | 6.75 |
| TP00100 | h | PEÓN ESPECIAL | 0.17 | 18.9 | 3.21 |
| AS00400 | kg | POLVO DE SÍLICE Y CUARZO, SECO Y ENVASADO | 4 | 0.62 | 2.48 |
| GR00200 | l | RESINA EPOXI | 2 | 17.94 | 35.88 |
|  |  | Total |  |  | 48.32 |

**10SES00042** m2 PAVIMENTO INDUSTRIAL DE ALTA RESIST. MECÁNICA Y QUÍMICA
Precio: 60.39
Pavimento industrial de alta resistencia mecánica y quimica a base de mortero de resina epoxi y áridos de silice y cuarzo en la relación 1:5 en volumen y con un espesor, de 5 mm, incluso imprimación previa con resina epoxi y p.p. de juntas; construido según CTE. Medida la superficie ejecutada.

| Código | Ud | Descripción | Rendimiento | Precio | Importe |
|---|---|---|---|---|---|
| TO02100 | h | OFICIAL 1ª | 0.87 | 19.85 | 17.27 |
| TP00100 | h | PEÓN ESPECIAL | 0.435 | 18.9 | 8.22 |
| AS00400 | kg | POLVO DE SÍLICE Y CUARZO, SECO Y ENVASADO | 10 | 0.62 | 6.20 |
| GR00200 | l | RESINA EPOXI | 1.6 | 17.94 | 28.70 |
|  |  | Total |  |  | 60.39 |

**10SES90020** m2 TRATAMIENTO SUPERFICIAL ANTIPOLVO CON PINTURA EPOXI
Precio: 12.99
Tratamiento superficial antipolvo de solera de hormigón con pintura epoxi aplicada en dos capas, incluso preparación, lijado mecánico y limpieza del soporte. Medida la superficie ejecutada.

| Código | Ud | Descripción | Rendimiento | Precio | Importe |
|---|---|---|---|---|---|
| TO02100 | h | OFICIAL 1ª | 0.3 | 19.85 | 5.96 |
| TP00100 | h | PEÓN ESPECIAL | 0.15 | 18.9 | 2.84 |
| PX00400 | kg | PINTURA RESINAS EPOXI DOS COMPONENTES CON DISOLVENTES | 0.6 | 6.48 | 3.89 |
| WW00400 | u | PEQUEÑO MATERIAL | 1 | 0.3 | 0.30 |
|  |  | Total |  |  | 12.99 |

###### 10SEW Varios (06/01/2008)

##### 10SH Hidráulicos (06/01/2008)

###### 10SHR Rodapiés

**10SHR00001** m RODAPIÉ DE BALDOSAS HIDRÁULICAS DE 40x10 cm BISELADAS
Precio: 6.24
Rodapié de baldosas hidráulicas de 40x10 cm biseladas, recibidas con mortero M5 (1:6), incluso repaso del pavimento, enlechado y limpieza. Medida la longitud ejecutada.

| Código | Ud | Descripción | Rendimiento | Precio | Importe |
|---|---|---|---|---|---|
| TO01100 | h | OF. 1ª SOLADOR | 0.12 | 19.85 | 2.38 |
| TP00100 | h | PEÓN ESPECIAL | 0.06 | 18.9 | 1.13 |
| AGL00100 | m3 | LECHADA DE CEMENTO CEM II/A-L 32,5 N | 0.001 | 116.28 | 0.12 |
| AGM00500 | m3 | MORTERO DE CEMENTO M5 (1:6) CEM II/A-L 32,5 N | 0.016 | 54.58 | 0.87 |
| RS05800 | u | RODAPIÉ HIDRÁULICO 40x10 cm | 2.6 | 0.67 | 1.74 |
|  |  | Total |  |  | 6.24 |

###### 10SHS Solerías

**10SHS00001** m2 SOLADO CON BALDOSAS HIDRÁULICAS DE 40x40 cm BISELADAS
Precio: 21.35
Solado con baldosas hidráulicas de 40x40 cm biseladas recibidas con mortero M5 (1:6), incluso nivelado con capa de arena de 2 cm de espesor medio, enlechado y limpieza del pavimento; construido según CTE. Medida la superficie ejecutada.

| Código | Ud | Descripción | Rendimiento | Precio | Importe |
|---|---|---|---|---|---|
| TO01100 | h | OF. 1ª SOLADOR | 0.425 | 19.85 | 8.44 |
| TP00100 | h | PEÓN ESPECIAL | 0.21 | 18.9 | 3.97 |
| AA00200 | m3 | ARENA FINA | 0.02 | 12.92 | 0.26 |
| AGL00100 | m3 | LECHADA DE CEMENTO CEM II/A-L 32,5 N | 0.001 | 116.28 | 0.12 |
| AGM00500 | m3 | MORTERO DE CEMENTO M5 (1:6) CEM II/A-L 32,5 N | 0.021 | 54.58 | 1.15 |
| RS02700 | u | BALDOSA HIDRAULICA 40x40 cm | 6.5 | 1.14 | 7.41 |
|  |  | Total |  |  | 21.35 |

**10SHS00002** m2 SOLADO CON BALDOSAS HIDRÁULICAS DE 20x20 cm 9 PASTILLAS
Precio: 15.27
Solado con baldosas hidráulicas de 20x20 cm de nueve pastillas, recibidas con mortero M5 (1:6), incluso nivelado con capa de arena de 2 cm de espesor medio, enlechado y limpieza del pavimento; construido según CTE. Medida la superficie ejecutada.

| Código | Ud | Descripción | Rendimiento | Precio | Importe |
|---|---|---|---|---|---|
| TO01100 | h | OF. 1ª SOLADOR | 0.3 | 19.85 | 5.96 |
| TP00100 | h | PEÓN ESPECIAL | 0.15 | 18.9 | 2.84 |
| AA00200 | m3 | ARENA FINA | 0.02 | 12.92 | 0.26 |
| AGL00100 | m3 | LECHADA DE CEMENTO CEM II/A-L 32,5 N | 0.001 | 116.28 | 0.12 |
| AGM00500 | m3 | MORTERO DE CEMENTO M5 (1:6) CEM II/A-L 32,5 N | 0.021 | 54.58 | 1.15 |
| RS02600 | u | BALDOSA HIDRAULICA 20x20 cm | 26 | 0.19 | 4.94 |
|  |  | Total |  |  | 15.27 |

**10SHS00003** m2 PAVIMENTO CON BALDOSAS HIDRÁULICAS ANTIDESLIZANTES
Precio: 18.18
Pavimento con baldosas hidráulicas antideslizantes recibidas con mortero M5 (1:6), incluso en lechado y limpieza del pavimento; construido según CTE. Medida la superficie ejecutada.

| Código | Ud | Descripción | Rendimiento | Precio | Importe |
|---|---|---|---|---|---|
| TO01100 | h | OF. 1ª SOLADOR | 0.3 | 19.85 | 5.96 |
| TP00100 | h | PEÓN ESPECIAL | 0.15 | 18.9 | 2.84 |
| AGL00100 | m3 | LECHADA DE CEMENTO CEM II/A-L 32,5 N | 0.001 | 116.28 | 0.12 |
| AGM00500 | m3 | MORTERO DE CEMENTO M5 (1:6) CEM II/A-L 32,5 N | 0.041 | 54.58 | 2.24 |
| RS00400 | u | BALDOSA HIDRAÚLICA ANTIDESLIZANTE | 26 | 0.27 | 7.02 |
|  |  | Total |  |  | 18.18 |

###### 10SHW Varios (06/01/2008)

##### 10SL Ligeros (06/01/2008)

###### 10SLR Rodapiés

**10SLR90010** m RODAPIÉ CAUCHO TERMOPLÁSTICO 10 cm ADHESIVO
Precio: 10.37
Rodapié de caucho termoplástico de 10x0,3 cm, recibido con adhesivo, incluso repaso del pavimento, alisado y limpieza. Medida la longitud ejecutada.

| Código | Ud | Descripción | Rendimiento | Precio | Importe |
|---|---|---|---|---|---|
| TO00300 | h | OF. 1ª COLOCADOR | 0.2 | 19.85 | 3.97 |
| TP00100 | h | PEÓN ESPECIAL | 0.1 | 18.9 | 1.89 |
| GP00100 | kg | PASTA ADHESIVA | 0.35 | 0.22 | 0.08 |
| RS06630 | m | RODAPIÉ CAUCHO 10 cm | 1.01 | 4.39 | 4.43 |
|  |  | Total |  |  | 10.37 |

**10SLR90020** m RODAPIÉ VINILO 10 cm ADHESIVO
Precio: 10.1
Rodapié de vinilo de 10x0,3 cm, recibido con adhesivo, incluso repaso del pavimento, alisado y limpieza. Medida la longitud ejecutada.

| Código | Ud | Descripción | Rendimiento | Precio | Importe |
|---|---|---|---|---|---|
| TO00300 | h | OF. 1ª COLOCADOR | 0.2 | 19.85 | 3.97 |
| TP00100 | h | PEÓN ESPECIAL | 0.1 | 18.9 | 1.89 |
| GP00100 | kg | PASTA ADHESIVA | 0.35 | 0.22 | 0.08 |
| RS06750 | m | RODAPIÉ VINILO 10 cm | 1.01 | 4.12 | 4.16 |
|  |  | Total |  |  | 10.1 |

**10SLR90030** m RODAPIÉ PVC 10 cm ADHESIVO
Precio: 9.72
Rodapié de PVC de 10x0,3 cm, recibido con adhesivo, incluso repaso del pavimento, alisado y limpieza. Medida la longitud ejecutada.

| Código | Ud | Descripción | Rendimiento | Precio | Importe |
|---|---|---|---|---|---|
| TO00300 | h | OF. 1ª COLOCADOR | 0.2 | 19.85 | 3.97 |
| TP00100 | h | PEÓN ESPECIAL | 0.1 | 18.9 | 1.89 |
| GP00100 | kg | PASTA ADHESIVA | 0.35 | 0.22 | 0.08 |
| RS06680 | m | RODAPIÉ PVC 10 cm | 1.01 | 3.74 | 3.78 |
|  |  | Total |  |  | 9.72 |

**10SLR90040** m RODAPIÉ CORCHO BARNIZADO 7 cm CLAVADO
Precio: 4.78
Rodapié de corcho barnizado de 7x0,8 cm, clavado en paramentos, incluso repaso de pavimentos y limpieza. Media la longitud ejecutada.

| Código | Ud | Descripción | Rendimiento | Precio | Importe |
|---|---|---|---|---|---|
| TO00300 | h | OF. 1ª COLOCADOR | 0.1 | 19.85 | 1.99 |
| RS06640 | m | RODAPIÉ CORCHO BARNIZADO 7 cm | 1.01 | 2.47 | 2.49 |
| WW00400 | u | PEQUEÑO MATERIAL | 1 | 0.3 | 0.30 |
|  |  | Total |  |  | 4.78 |

###### 10SLS Solerías

**10SLS00001** m2 PAVIMENTO CON BALDOSAS DE GOMA 100x100 cm
Precio: 51.96
Pavimento con baldosas de goma de 100x100 cm recibidas con mortero M10 (1:4) en capa de 3 cm, de espesor; construido según CTE. Medida la superficie ejecutada.

| Código | Ud | Descripción | Rendimiento | Precio | Importe |
|---|---|---|---|---|---|
| ATC00100 | h | CUADRILLA ALBAÑILERÍA, FORMADA POR OFICIAL 1ª Y PEÓN ESP. | 0.25 | 38.75 | 9.69 |
| TO00300 | h | OF. 1ª COLOCADOR | 0.44 | 19.85 | 8.73 |
| AGM00300 | m3 | MORTERO DE CEMENTO M10 (1:4) CEM II/A-L 32,5 N | 0.031 | 63.7 | 1.97 |
| GP00100 | kg | PASTA ADHESIVA | 1 | 0.22 | 0.22 |
| GP00300 | m2 | PASTA NIVELADORA | 1 | 1.55 | 1.55 |
| RS07000 | m2 | SOLERIA GOMA 100x100 cm | 1.01 | 29.5 | 29.80 |
|  |  | Total |  |  | 51.96 |

**10SLS00002** m2 SOLADO CON BALDOSAS DE VINILO-AMIANTO 40x40 cm
Precio: 29.78
Solado con baldosas de vinilo-amianto de 40x40 cm recibidas con adhesivo sobre capa de mortero M10 (1:4) de 3 cm de espesor, incluso p.p. de pasta de alisado, limpieza y una mano de emulsión acuosa de ceras sin disolventes orgánicos; construido según CTE. Medida la superficie ejecutada.

| Código | Ud | Descripción | Rendimiento | Precio | Importe |
|---|---|---|---|---|---|
| ATC00100 | h | CUADRILLA ALBAÑILERÍA, FORMADA POR OFICIAL 1ª Y PEÓN ESP. | 0.25 | 38.75 | 9.69 |
| TO00300 | h | OF. 1ª COLOCADOR | 0.44 | 19.85 | 8.73 |
| AGM00300 | m3 | MORTERO DE CEMENTO M10 (1:4) CEM II/A-L 32,5 N | 0.031 | 63.7 | 1.97 |
| GP00100 | kg | PASTA ADHESIVA | 1 | 0.22 | 0.22 |
| GP00300 | m2 | PASTA NIVELADORA | 1 | 1.55 | 1.55 |
| RS01400 | m2 | BALDOSA AMIANTO VINILO 40x40 cm | 1.01 | 7.41 | 7.48 |
| RW04000 | l | EMULSIÓN ACUOSA DE CERA | 1 | 0.14 | 0.14 |
|  |  | Total |  |  | 29.78 |

**10SLS00003** m2 SOLADO CON BALDOSAS DE PVC.CON JUNTAS A TOPE 40x40 cm
Precio: 47.01
Solado con baldosas de PVC con juntas a tope de 40x40 cm recibidas con adhesivo sobre capa de mortero M10 (1:4) de 3 cm de espesor, incluso p.p. de pasta de alisado y limpieza; construido según CTE. Medida la superficie ejecutada.

| Código | Ud | Descripción | Rendimiento | Precio | Importe |
|---|---|---|---|---|---|
| ATC00100 | h | CUADRILLA ALBAÑILERÍA, FORMADA POR OFICIAL 1ª Y PEÓN ESP. | 0.25 | 38.75 | 9.69 |
| TO00300 | h | OF. 1ª COLOCADOR | 0.44 | 19.85 | 8.73 |
| AGM00300 | m3 | MORTERO DE CEMENTO M10 (1:4) CEM II/A-L 32,5 N | 0.031 | 63.7 | 1.97 |
| GP00100 | kg | PASTA ADHESIVA | 1 | 0.22 | 0.22 |
| GP00300 | m2 | PASTA NIVELADORA | 1 | 1.55 | 1.55 |
| RS07400 | m2 | SOLERIA PVC 40x40 cm | 1.01 | 24.6 | 24.85 |
|  |  | Total |  |  | 47.01 |

**10SLS00004** m2 SOLADO CON BALDOSAS DE PVC. CON JUNTAS SOLDADAS 40x40 cm
Precio: 53.43
Solado con baldosas de PVC con juntas soldadas de 40x40 cm recibidas con adhesivo sobre capa de mortero M10 (1:4) de 3 cm de espesor, incluso p.p. de pasta de alisado, cordón de soldadura y limpieza; construido según CTE. Medida la superficie ejecutada.

| Código | Ud | Descripción | Rendimiento | Precio | Importe |
|---|---|---|---|---|---|
| ATC00100 | h | CUADRILLA ALBAÑILERÍA, FORMADA POR OFICIAL 1ª Y PEÓN ESP. | 0.25 | 38.75 | 9.69 |
| TO00300 | h | OF. 1ª COLOCADOR | 0.7 | 19.85 | 13.90 |
| AGM00300 | m3 | MORTERO DE CEMENTO M10 (1:4) CEM II/A-L 32,5 N | 0.031 | 63.7 | 1.97 |
| GP00100 | kg | PASTA ADHESIVA | 1 | 0.22 | 0.22 |
| GP00300 | m2 | PASTA NIVELADORA | 1 | 1.55 | 1.55 |
| RS07400 | m2 | SOLERIA PVC 40x40 cm | 1.01 | 24.6 | 24.85 |
| RW03900 | m | CORDÓN SOLDADURA PVC | 5 | 0.25 | 1.25 |
|  |  | Total |  |  | 53.43 |

**10SLS00005** m2 SOLADO CON PVC EN ROLLOS, CON ADHESIVO
Precio: 28.51
Solado con PVC en rollos, recibido con adhesivo sobre capa de mortero M10 (1;4) de 3 cm de espesor, incluso p.p. de pasta de alisado y limpieza; construido según CTE. Medida la superficie ejecutada.

| Código | Ud | Descripción | Rendimiento | Precio | Importe |
|---|---|---|---|---|---|
| ATC00100 | h | CUADRILLA ALBAÑILERÍA, FORMADA POR OFICIAL 1ª Y PEÓN ESP. | 0.25 | 38.75 | 9.69 |
| TO00300 | h | OF. 1ª COLOCADOR | 0.1 | 19.85 | 1.99 |
| AGM00300 | m3 | MORTERO DE CEMENTO M10 (1:4) CEM II/A-L 32,5 N | 0.031 | 63.7 | 1.97 |
| GP00100 | kg | PASTA ADHESIVA | 1 | 0.22 | 0.22 |
| GP00300 | m2 | PASTA NIVELADORA | 1 | 1.55 | 1.55 |
| RS07300 | m2 | SOLERIA LINÓLEO ROLLO | 1.01 | 12.96 | 13.09 |
|  |  | Total |  |  | 28.51 |

**10SLS00006** m2 SOLADO CON BALDOSAS DE LINOLEO 40x40 cm
Precio: 31.24
Solado con baldosas de linoleo de 40x40 cm recibidas con adhesivo sobre capa de mortero M10 (1:4) de 3 cm de espesor, incluso p.p. de pasta de alisado, limpieza y una mano de emulsión acuosa de ceras sin disolventes orgánicos; construido según CTE. Medida la superficie ejecutada.

| Código | Ud | Descripción | Rendimiento | Precio | Importe |
|---|---|---|---|---|---|
| ATC00100 | h | CUADRILLA ALBAÑILERÍA, FORMADA POR OFICIAL 1ª Y PEÓN ESP. | 0.25 | 38.75 | 9.69 |
| TO00300 | h | OF. 1ª COLOCADOR | 0.44 | 19.85 | 8.73 |
| AGM00300 | m3 | MORTERO DE CEMENTO M10 (1:4) CEM II/A-L 32,5 N | 0.031 | 63.7 | 1.97 |
| GP00100 | kg | PASTA ADHESIVA | 1 | 0.22 | 0.22 |
| GP00300 | m2 | PASTA NIVELADORA | 1 | 1.55 | 1.55 |
| RS07200 | m2 | SOLERIA LINÓLEO 40x40 cm | 1.01 | 8.85 | 8.94 |
| RW04000 | l | EMULSIÓN ACUOSA DE CERA | 1 | 0.14 | 0.14 |
|  |  | Total |  |  | 31.24 |

**10SLS00007** m2 SOLADO CON LINÓLEO EN ROLLOS, CON ADHESIVO
Precio: 28.65
Solado con linoleo en rollos, recibido con adhesivo sobre capa de mortero M10 (1:4) de 3 cm de espesor, incluso p.p. de pasta de alisado, limpieza y una mano de emulsión acuosa de cera sin disolventes orgánicos; construido según CTE. Medida la superficie ejecutada.

| Código | Ud | Descripción | Rendimiento | Precio | Importe |
|---|---|---|---|---|---|
| ATC00100 | h | CUADRILLA ALBAÑILERÍA, FORMADA POR OFICIAL 1ª Y PEÓN ESP. | 0.25 | 38.75 | 9.69 |
| TO00300 | h | OF. 1ª COLOCADOR | 0.1 | 19.85 | 1.99 |
| AGM00300 | m3 | MORTERO DE CEMENTO M10 (1:4) CEM II/A-L 32,5 N | 0.031 | 63.7 | 1.97 |
| GP00100 | kg | PASTA ADHESIVA | 1 | 0.22 | 0.22 |
| GP00300 | m2 | PASTA NIVELADORA | 1 | 1.55 | 1.55 |
| RS07300 | m2 | SOLERIA LINÓLEO ROLLO | 1.01 | 12.96 | 13.09 |
| RW04000 | l | EMULSIÓN ACUOSA DE CERA | 1 | 0.14 | 0.14 |
|  |  | Total |  |  | 28.65 |

**10SLS00008** m2 SOLADO CON ROLLOS DE GOMA, CON ADHESIVO
Precio: 46.58
Solado con rollos de goma, recibido con adhesivo sobre capa de mortero M10 (1:4) de 3 cm de espesor, incluso p.p. de pasta de alisado y limpieza; construido según CTE. Medida la superficie ejecutada.

| Código | Ud | Descripción | Rendimiento | Precio | Importe |
|---|---|---|---|---|---|
| ATC00100 | h | CUADRILLA ALBAÑILERÍA, FORMADA POR OFICIAL 1ª Y PEÓN ESP. | 0.25 | 38.75 | 9.69 |
| TO00300 | h | OF. 1ª COLOCADOR | 0.1 | 19.85 | 1.99 |
| AGM00300 | m3 | MORTERO DE CEMENTO M10 (1:4) CEM II/A-L 32,5 N | 0.031 | 63.7 | 1.97 |
| GP00100 | kg | PASTA ADHESIVA | 1 | 0.22 | 0.22 |
| GP00300 | m2 | PASTA NIVELADORA | 1 | 1.55 | 1.55 |
| RS07100 | m2 | SOLERIA GOMA ROLLO | 1.01 | 30.85 | 31.16 |
|  |  | Total |  |  | 46.58 |

**10SLS00009** m2 SOLADO CON ROLLOS DE GOMA, CON LECHADA DE CEMENTO
Precio: 46.73
Solado con rollos de goma, recibido con lechada de cemento CEM II/A-L 32,5 N tamizado sobre capa de mortero M15 (1:3) de 3 cm de espesor, incluso p.p. de pasta de alisado y limpieza; construido según CTE. Medida la superficie ejecutada.

| Código | Ud | Descripción | Rendimiento | Precio | Importe |
|---|---|---|---|---|---|
| ATC00100 | h | CUADRILLA ALBAÑILERÍA, FORMADA POR OFICIAL 1ª Y PEÓN ESP. | 0.25 | 38.75 | 9.69 |
| TO00300 | h | OF. 1ª COLOCADOR | 0.1 | 19.85 | 1.99 |
| AGL00100 | m3 | LECHADA DE CEMENTO CEM II/A-L 32,5 N | 0.001 | 116.28 | 0.12 |
| AGM00200 | m3 | MORTERO DE CEMENTO M15 (1:3) CEM II/A-L 32,5 N | 0.031 | 71.64 | 2.22 |
| GP00300 | m2 | PASTA NIVELADORA | 1 | 1.55 | 1.55 |
| RS07100 | m2 | SOLERIA GOMA ROLLO | 1.01 | 30.85 | 31.16 |
|  |  | Total |  |  | 46.73 |

**10SLS00010** m2 SOLADO CON ROLLOS DE MOQUETA TENSADA
Precio: 25.04
Solado con rollos de moqueta tensadas por adhesión, con banda adhesiva sobre capa de mortero M10 (1:4) de 3 cm de espesor, incluso p.p. de pasta de alisado y limpieza; construido según CTE. Medida la superficie ejecutada.

| Código | Ud | Descripción | Rendimiento | Precio | Importe |
|---|---|---|---|---|---|
| ATC00100 | h | CUADRILLA ALBAÑILERÍA, FORMADA POR OFICIAL 1ª Y PEÓN ESP. | 0.25 | 38.75 | 9.69 |
| TO00300 | h | OF. 1ª COLOCADOR | 0.1 | 19.85 | 1.99 |
| AGM00300 | m3 | MORTERO DE CEMENTO M10 (1:4) CEM II/A-L 32,5 N | 0.031 | 63.7 | 1.97 |
| GP00300 | m2 | PASTA NIVELADORA | 1 | 1.55 | 1.55 |
| RS04700 | m2 | MOQUETA | 1.01 | 9.45 | 9.54 |
| WW00400 | u | PEQUEÑO MATERIAL | 1 | 0.3 | 0.30 |
|  |  | Total |  |  | 25.04 |

**10SLS00011** m2 PAVIMENTO CON BALDOSAS DE CORCHO 30x30 cm
Precio: 43.21
Pavimento con baldosas de corcho de 30x30 cm y 3,2 mm de espesor, recibidas con adhesivo sobre capa de mortero M10 (1:4) de 3 cm de espesor, incluso p.p. de pasta de alisado y limpieza; construido según CTE. Medida la superficie ejecutada.

| Código | Ud | Descripción | Rendimiento | Precio | Importe |
|---|---|---|---|---|---|
| ATC00100 | h | CUADRILLA ALBAÑILERÍA, FORMADA POR OFICIAL 1ª Y PEÓN ESP. | 0.25 | 38.75 | 9.69 |
| TO00300 | h | OF. 1ª COLOCADOR | 0.44 | 19.85 | 8.73 |
| AGM00300 | m3 | MORTERO DE CEMENTO M10 (1:4) CEM II/A-L 32,5 N | 0.031 | 63.7 | 1.97 |
| GP00100 | kg | PASTA ADHESIVA | 1 | 0.22 | 0.22 |
| GP00300 | m2 | PASTA NIVELADORA | 0.45 | 1.55 | 0.70 |
| RS01500 | m2 | BALDOSA CORCHO 30x30 cm Y 3,2 mm ESP. | 1 | 21.9 | 21.90 |
|  |  | Total |  |  | 43.21 |

**10SLS90010** m2 SOLADO BALDOSA CAUCHO 50x50 cm ADHESIVO
Precio: 48.2
Solado con baldosas de caucho de 50x50 cm, recibidas con adhesivo sobre capa de mortero M10 (1:4) de 3 cm de espesor, incluso p.p. de pasta de alisado y limpieza; construido según CTE. Medida la superficie ejecutada.

| Código | Ud | Descripción | Rendimiento | Precio | Importe |
|---|---|---|---|---|---|
| ATC00100 | h | CUADRILLA ALBAÑILERÍA, FORMADA POR OFICIAL 1ª Y PEÓN ESP. | 0.25 | 38.75 | 9.69 |
| TO00300 | h | OF. 1ª COLOCADOR | 0.44 | 19.85 | 8.73 |
| AGM00300 | m3 | MORTERO DE CEMENTO M10 (1:4) CEM II/A-L 32,5 N | 0.031 | 63.7 | 1.97 |
| GP00100 | kg | PASTA ADHESIVA | 1 | 0.22 | 0.22 |
| GP00300 | m2 | PASTA NIVELADORA | 1 | 1.55 | 1.55 |
| RS01420 | m2 | BALDOSA CAUCHO 50x50 cm | 1.01 | 25.78 | 26.04 |
|  |  | Total |  |  | 48.2 |

**10SLS90020** m2 SOLADO BALDOSA VINILO 60x60 cm ADHESIVO
Precio: 44.72
Solado con baldosas de vinilo de 60x60 cm y 0,2 cm de espesor, recibidas con adhesivo sobre capa de mortero M10 (1:4) de 3 cm de espesor, incluso p.p. de pasta de alisado y limpieza; construido según CTE. Medida la superficie ejecutada.

| Código | Ud | Descripción | Rendimiento | Precio | Importe |
|---|---|---|---|---|---|
| ATC00100 | h | CUADRILLA ALBAÑILERÍA, FORMADA POR OFICIAL 1ª Y PEÓN ESP. | 0.25 | 38.75 | 9.69 |
| TO00300 | h | OF. 1ª COLOCADOR | 0.44 | 19.85 | 8.73 |
| AGM00300 | m3 | MORTERO DE CEMENTO M10 (1:4) CEM II/A-L 32,5 N | 0.031 | 63.7 | 1.97 |
| GP00100 | kg | PASTA ADHESIVA | 1 | 0.22 | 0.22 |
| GP00300 | m2 | PASTA NIVELADORA | 1 | 1.55 | 1.55 |
| RS02050 | m2 | BALDOSA VINILO 60x60 cm | 1.01 | 22.34 | 22.56 |
|  |  | Total |  |  | 44.72 |

**10SLS90025** m2 SOLADO ROLLO VINILO 0,2 cm ESP. ADHESIVO
Precio: 36.92
Solado con rollos de vinilo de 0,2 cm de espesor, recibido con adhesivo sobre capa de mortero M10 (1:4) de 3 cm de espesor, incluso p.p. de pasta de alisado y limpieza; construido según CTE. Medida la superficie ejecutada.

| Código | Ud | Descripción | Rendimiento | Precio | Importe |
|---|---|---|---|---|---|
| ATC00100 | h | CUADRILLA ALBAÑILERÍA, FORMADA POR OFICIAL 1ª Y PEÓN ESP. | 0.25 | 38.75 | 9.69 |
| TO00300 | h | OF. 1ª COLOCADOR | 0.1 | 19.85 | 1.99 |
| AGM00300 | m3 | MORTERO DE CEMENTO M10 (1:4) CEM II/A-L 32,5 N | 0.031 | 63.7 | 1.97 |
| GP00100 | kg | PASTA ADHESIVA | 1 | 0.22 | 0.22 |
| GP00300 | m2 | PASTA NIVELADORA | 1 | 1.55 | 1.55 |
| RS07550 | m2 | SOLERÍA VINILO ROLLO | 1.01 | 21.29 | 21.50 |
|  |  | Total |  |  | 36.92 |

**10SLS90030** m2 SOLADO BALDOSA PVC 50x50 cm ADHESIVO
Precio: 45.5
Solado con baldosas de PVC de 50x50 cm y 0,2 cm de espesor, recibidas con adhesivo sobre capa de mortero M10 (1:4) de 3 cm de espesor, incluso p.p. de pasta de alisado y limpieza; construido según CTE. Medida la superficie ejecutada.

| Código | Ud | Descripción | Rendimiento | Precio | Importe |
|---|---|---|---|---|---|
| ATC00100 | h | CUADRILLA ALBAÑILERÍA, FORMADA POR OFICIAL 1ª Y PEÓN ESP. | 0.25 | 38.75 | 9.69 |
| TO00300 | h | OF. 1ª COLOCADOR | 0.44 | 19.85 | 8.73 |
| AGM00300 | m3 | MORTERO DE CEMENTO M10 (1:4) CEM II/A-L 32,5 N | 0.031 | 63.7 | 1.97 |
| GP00100 | kg | PASTA ADHESIVA | 1 | 0.22 | 0.22 |
| GP00300 | m2 | PASTA NIVELADORA | 1 | 1.55 | 1.55 |
| RS07410 | m2 | SOLERÍA PVC 50x50 cm | 1.01 | 23.11 | 23.34 |
|  |  | Total |  |  | 45.5 |

**10SLS90031** m2 SOLADO BALDOSA PVC 60x60 cm ADHESIVO
Precio: 45.08
Solado con baldosas de PVC de 60x60 cm y 0,2 cm de espesor, recibidas con adhesivo sobre capa de mortero M10 (1:4) de 3 cm de espesor, incluso p.p. de pasta de alisado y limpieza; construido según CTE. Medida la superficie ejecutada.

| Código | Ud | Descripción | Rendimiento | Precio | Importe |
|---|---|---|---|---|---|
| ATC00100 | h | CUADRILLA ALBAÑILERÍA, FORMADA POR OFICIAL 1ª Y PEÓN ESP. | 0.2 | 38.75 | 7.75 |
| TO00300 | h | OF. 1ª COLOCADOR | 0.4 | 19.85 | 7.94 |
| AGM00300 | m3 | MORTERO DE CEMENTO M10 (1:4) CEM II/A-L 32,5 N | 0.031 | 63.7 | 1.97 |
| GP00100 | kg | PASTA ADHESIVA | 1 | 0.22 | 0.22 |
| GP00300 | m2 | PASTA NIVELADORA | 1 | 1.55 | 1.55 |
| RS07420 | m2 | SOLERÍA PVC 60x60 cm | 1.01 | 25.4 | 25.65 |
|  |  | Total |  |  | 45.08 |

**10SLS90040** m2 SOLADO BALDOSA MOQUETA LANA ANTISUCIEDAD 50x50 cm ADHESIVO
Precio: 109.62
Solado con baldosas de moqueta de lana antisuciedad de 50x50 cm, recibidas con adhesivo sobre capa de mortero M10 (1:4) de 3 cm de espesor, incluso p.p. de pasta de alisado y limpieza; construido según CTE. Medida la superficie ejecutada.

| Código | Ud | Descripción | Rendimiento | Precio | Importe |
|---|---|---|---|---|---|
| ATC00100 | h | CUADRILLA ALBAÑILERÍA, FORMADA POR OFICIAL 1ª Y PEÓN ESP. | 0.25 | 38.75 | 9.69 |
| TO00300 | h | OF. 1ª COLOCADOR | 0.1 | 19.85 | 1.99 |
| AGM00300 | m3 | MORTERO DE CEMENTO M10 (1:4) CEM II/A-L 32,5 N | 0.031 | 63.7 | 1.97 |
| GP00100 | kg | PASTA ADHESIVA | 1 | 0.22 | 0.22 |
| GP00300 | m2 | PASTA NIVELADORA | 1 | 1.55 | 1.55 |
| RS07350 | m2 | SOLERÍA MOQUETA LANA ANTISUCIEDAD 50x50 cm | 1.01 | 93.27 | 94.20 |
|  |  | Total |  |  | 109.62 |

**10SLS90045** m2 SOLADO BALDOSA MOQUETA POLIAMIDA 50x50 cm ADHESIVO
Precio: 50.08
Solado con baldosas de moqueta de poliamida de 50x50 cm, recibidas con adhesivo sobre capa de mortero M10 (1:4) de 3 cm de espesor, incluso p.p. de pasta de alisado y limpieza; construido según CTE. Medida la superficie ejecutada.

| Código | Ud | Descripción | Rendimiento | Precio | Importe |
|---|---|---|---|---|---|
| ATC00100 | h | CUADRILLA ALBAÑILERÍA, FORMADA POR OFICIAL 1ª Y PEÓN ESP. | 0.25 | 38.75 | 9.69 |
| TO00300 | h | OF. 1ª COLOCADOR | 0.1 | 19.85 | 1.99 |
| AGM00300 | m3 | MORTERO DE CEMENTO M10 (1:4) CEM II/A-L 32,5 N | 0.031 | 63.7 | 1.97 |
| GP00100 | kg | PASTA ADHESIVA | 1 | 0.22 | 0.22 |
| GP00300 | m2 | PASTA NIVELADORA | 1 | 1.55 | 1.55 |
| RS07360 | m2 | SOLERÍA MOQUETA POLIAMIDA 50x50 cm | 1.01 | 34.32 | 34.66 |
|  |  | Total |  |  | 50.08 |

**10SLS90050** m2 SOLADO BALDOSA CORCHO BARNIZADA 30x60 cm ADHESIVO
Precio: 37.85
Solado con baldosas de corcho de 30x60 cm y 0,6 cm de espesor, recibidas con adhesivo sobre capa de mortero M10 (1:4) de 3 cm de espesor, incluso p.p. de pasta de alisado y limpieza; construido según CTE. Medida la superficie ejecutada.

| Código | Ud | Descripción | Rendimiento | Precio | Importe |
|---|---|---|---|---|---|
| ATC00100 | h | CUADRILLA ALBAÑILERÍA, FORMADA POR OFICIAL 1ª Y PEÓN ESP. | 0.25 | 38.75 | 9.69 |
| TO00300 | h | OF. 1ª COLOCADOR | 0.44 | 19.85 | 8.73 |
| AGM00300 | m3 | MORTERO DE CEMENTO M10 (1:4) CEM II/A-L 32,5 N | 0.031 | 63.7 | 1.97 |
| GP00100 | kg | PASTA ADHESIVA | 1 | 0.22 | 0.22 |
| GP00300 | m2 | PASTA NIVELADORA | 1 | 1.55 | 1.55 |
| RS01550 | m2 | BALDOSA CORCHO BARNIZADA 30x60 cm | 1.01 | 15.53 | 15.69 |
|  |  | Total |  |  | 37.85 |

**10SLS90100** m2 PAVIMENTO DEPORTIVO GOMA 3,5 mm. ADHESIVO
Precio: 80.16
Solado con rollos de goma de 3,5 mm de espesor, recibido con adhesivo sobre capa de mortero M10 (1:4) de 3 cm de espesor, incluso p.p. de pasta de alisado y limpieza; construido según CTE. Medida la superficie ejecutada.

| Código | Ud | Descripción | Rendimiento | Precio | Importe |
|---|---|---|---|---|---|
| ATC00100 | h | CUADRILLA ALBAÑILERÍA, FORMADA POR OFICIAL 1ª Y PEÓN ESP. | 0.25 | 38.75 | 9.69 |
| TO00300 | h | OF. 1ª COLOCADOR | 0.1 | 19.85 | 1.99 |
| AGM00300 | m3 | MORTERO DE CEMENTO M10 (1:4) CEM II/A-L 32,5 N | 0.031 | 63.7 | 1.97 |
| GP00100 | kg | PASTA ADHESIVA | 1 | 0.22 | 0.22 |
| GP00300 | m2 | PASTA NIVELADORA | 1 | 1.55 | 1.55 |
| RS07600 | m2 | SUELO ELEVADO REGISTRABLE PVC | 1.01 | 64.1 | 64.74 |
|  |  | Total |  |  | 80.16 |

**10SLS90101** m2 PAVIMENTO DEPORTIVO GOMA 4,5 mm. ADHESIVO
Precio: 43.8
Solado con rollos de goma de 4,5 mm de espesor, recibido con adhesivo sobre capa de mortero M10 (1:4) de 3 cm de espesor, incluso p.p. de pasta de alisado y limpieza; construido según CTE. Medida la superficie ejecutada.

| Código | Ud | Descripción | Rendimiento | Precio | Importe |
|---|---|---|---|---|---|
| ATC00100 | h | CUADRILLA ALBAÑILERÍA, FORMADA POR OFICIAL 1ª Y PEÓN ESP. | 0.25 | 38.75 | 9.69 |
| TO00300 | h | OF. 1ª COLOCADOR | 0.1 | 19.85 | 1.99 |
| AGM00300 | m3 | MORTERO DE CEMENTO M10 (1:4) CEM II/A-L 32,5 N | 0.031 | 63.7 | 1.97 |
| GP00100 | kg | PASTA ADHESIVA | 1 | 0.22 | 0.22 |
| GP00300 | m2 | PASTA NIVELADORA | 1 | 1.55 | 1.55 |
| RS07601 | m2 | PAVIMENTO DEPORTIVO ROLLO GOMA 4,5 mm | 1.01 | 28.1 | 28.38 |
|  |  | Total |  |  | 43.8 |

**10SLS90110** m2 PAVIMENTO DEPORTIVO BICAPA 3,5 mm. ADHESIVO
Precio: 46
Solado con rollos de pavimento de goma bicapa de 3,5 mm de espesor, recibido con adhesivo sobre capa de mortero M10 (1:4) de 3 cm de espesor, incluso p.p. de pasta de alisado y limpieza; construido según CTE. Medida la superficie ejecutada.

| Código | Ud | Descripción | Rendimiento | Precio | Importe |
|---|---|---|---|---|---|
| ATC00100 | h | CUADRILLA ALBAÑILERÍA, FORMADA POR OFICIAL 1ª Y PEÓN ESP. | 0.25 | 38.75 | 9.69 |
| TO00300 | h | OF. 1ª COLOCADOR | 0.1 | 19.85 | 1.99 |
| AGM00300 | m3 | MORTERO DE CEMENTO M10 (1:4) CEM II/A-L 32,5 N | 0.031 | 63.7 | 1.97 |
| GP00100 | kg | PASTA ADHESIVA | 1 | 0.22 | 0.22 |
| GP00300 | m2 | PASTA NIVELADORA | 1 | 1.55 | 1.55 |
| RS07610 | m2 | PAVIMENTO DEPORTIVO ROLLO GOMA BICAPA 3,5 mm | 1.01 | 30.28 | 30.58 |
|  |  | Total |  |  | 46 |

**10SLS90111** m2 PAVIMENTO DEPORTIVO BICAPA 4,5 mm. ADHESIVO
Precio: 49.26
Solado con rollos de pavimento de goma bicapa de 4,5 mm de espesor, recibido con adhesivo sobre capa de mortero M10 (1:4) de 3 cm de espesor, incluso p.p. de pasta de alisado y limpieza; construido según CTE. Medida la superficie ejecutada.

| Código | Ud | Descripción | Rendimiento | Precio | Importe |
|---|---|---|---|---|---|
| ATC00100 | h | CUADRILLA ALBAÑILERÍA, FORMADA POR OFICIAL 1ª Y PEÓN ESP. | 0.25 | 38.75 | 9.69 |
| TO00300 | h | OF. 1ª COLOCADOR | 0.1 | 19.85 | 1.99 |
| AGM00300 | m3 | MORTERO DE CEMENTO M10 (1:4) CEM II/A-L 32,5 N | 0.031 | 63.7 | 1.97 |
| GP00100 | kg | PASTA ADHESIVA | 1 | 0.22 | 0.22 |
| GP00300 | m2 | PASTA NIVELADORA | 1 | 1.55 | 1.55 |
| RS07611 | m2 | PAVIMENTO DEPORTIVO ROLLO GOMA BICAPA 4,5 mm | 1.01 | 33.5 | 33.84 |
|  |  | Total |  |  | 49.26 |

###### 10SLW Varios (06/01/2008)

##### 10SM Maderas (06/01/2008)

###### 10SMR Rodapiés

**10SMR00001** m RODAPIÉ DE MADERA DE ROBLE EN TABLAS DE 60x15 mm
Precio: 10.49
Rodapié de madera de roble en tablas de 60x15 mm de sección, colocado sobre nudillos de pino, incluso recibido de nudillos, nivelado, lijado, clavado del rodapié y barnizado formado por una mano de imprimación, lijado y dos manos de terminación. Medida la longitud ejecutada.

| Código | Ud | Descripción | Rendimiento | Precio | Importe |
|---|---|---|---|---|---|
| ATC00100 | h | CUADRILLA ALBAÑILERÍA, FORMADA POR OFICIAL 1ª Y PEÓN ESP. | 0.075 | 38.75 | 2.91 |
| TO00300 | h | OF. 1ª COLOCADOR | 0.13 | 19.85 | 2.58 |
| AGY00100 | m3 | PASTA DE YESO NEGRO YG | 0.001 | 111.05 | 0.11 |
| RS04200 | m2 | BARNIZ S/SUELO DE MADERA | 0.1 | 7.06 | 0.71 |
| RS06700 | m | RODAPIÉ ROBLE 60x15 cm | 1 | 3.5 | 3.50 |
| WW00400 | u | PEQUEÑO MATERIAL | 1 | 0.3 | 0.30 |
| WW04100 | u | NUDILLO DE MADERA | 2 | 0.19 | 0.38 |
|  |  | Total |  |  | 10.49 |

**10SMR90010** m RODAPIÉ CHAPADO ROBLE 7x1,6 cm
Precio: 3.96
Rodapié de aglomerado chapado en roble de 7x1,6 cm, barnizado en fábrica, clavado en paramentos, incluso nivelado, cortes, ingletes y pequeño material. Medida la longitud ejecutada.

| Código | Ud | Descripción | Rendimiento | Precio | Importe |
|---|---|---|---|---|---|
| TO00300 | h | OF. 1ª COLOCADOR | 0.13 | 19.85 | 2.58 |
| RS06725 | m | RODAPIE CHAPADO ROBLE 7X1,6 cm | 1.02 | 1.06 | 1.08 |
| WW00400 | u | PEQUEÑO MATERIAL | 1 | 0.3 | 0.30 |
|  |  | Total |  |  | 3.96 |

**10SMR90011** m RODAPIÉ MACIZO ROBLE 7X1 cm
Precio: 10.01
Rodapié de madera maciza de roble de 7x1 cm, barnizado en fábrica, clavado en paramentos, incluso nivelado, cortes, ingletes y pequeño material. Medida la longitud ejecutada.

| Código | Ud | Descripción | Rendimiento | Precio | Importe |
|---|---|---|---|---|---|
| TO00300 | h | OF. 1ª COLOCADOR | 0.13 | 19.85 | 2.58 |
| RS06726 | m | RODAPIE MACIZO ROBLE 7X1 cm | 1.02 | 6.99 | 7.13 |
| WW00400 | u | PEQUEÑO MATERIAL | 1 | 0.3 | 0.30 |
|  |  | Total |  |  | 10.01 |

**10SMR90013** m RODAPIÉ MACIZO HAYA 7x1 cm
Precio: 9.21
Rodapié de madera maciza de haya de dimensiones 7x1 cm, barnizado en fábrica, clavado en paramentos, incluso nivelado, cortes, ingletes y pequeño material. Medida la longitud ejecutada.

| Código | Ud | Descripción | Rendimiento | Precio | Importe |
|---|---|---|---|---|---|
| TO00300 | h | OF. 1ª COLOCADOR | 0.13 | 19.85 | 2.58 |
| RS06727 | m | RODAPIE MACIZO HAYA 7X1 cm | 1.02 | 6.21 | 6.33 |
| WW00400 | u | PEQUEÑO MATERIAL | 1 | 0.3 | 0.30 |
|  |  | Total |  |  | 9.21 |

**10SMR90020** m RODAPIÉ DM ROBLE 7X1,6 cm
Precio: 4.19
Rodapié de DM acabado en roble de 7x1,6 cm, barnizado en fábrica, clavado en paramentos, incluso nivelado, cortes, ingletes y pequeño material. Medida la longitud ejecutada.

| Código | Ud | Descripción | Rendimiento | Precio | Importe |
|---|---|---|---|---|---|
| TO00300 | h | OF. 1ª COLOCADOR | 0.13 | 19.85 | 2.58 |
| RS06728 | m | RODAPIE DM ROBLE 7X1,6 cm | 1.02 | 1.28 | 1.31 |
| WW00400 | u | PEQUEÑO MATERIAL | 1 | 0.3 | 0.30 |
|  |  | Total |  |  | 4.19 |

###### 10SMS Solerías

**10SMS00001** m2 ENTARIMADO CON TABLAS PARALELAS DE ROBLE
Precio: 80.07
Entarimado con tablas paralelas de roble de 75x18 mm de sección, colocadas sobre rastreles de 60x30 mm, incluso colocación y recibido de rastreles; clavado y cortes de la tarima; acuchillado, lijado y barnizado, formado por una mano de imprimación, lijado y dos manos de terminación; construido según CTE. Medida la superficie ejecutada.

| Código | Ud | Descripción | Rendimiento | Precio | Importe |
|---|---|---|---|---|---|
| ATC00100 | h | CUADRILLA ALBAÑILERÍA, FORMADA POR OFICIAL 1ª Y PEÓN ESP. | 0.4 | 38.75 | 15.50 |
| TO00300 | h | OF. 1ª COLOCADOR | 0.6 | 19.85 | 11.91 |
| AGM00500 | m3 | MORTERO DE CEMENTO M5 (1:6) CEM II/A-L 32,5 N | 0.01 | 54.58 | 0.55 |
| RS04200 | m2 | BARNIZ S/SUELO DE MADERA | 1 | 7.06 | 7.06 |
| RS04800 | m2 | ENTARIMADO ROBLE 75x18 mm | 1 | 42.1 | 42.10 |
| WW00400 | u | PEQUEÑO MATERIAL | 1 | 0.3 | 0.30 |
| WW04800 | m | RASTREL PINO 60x30 mm | 2.5 | 1.06 | 2.65 |
|  |  | Total |  |  | 80.07 |

**10SMS00002** m2 ENTARIMADO EN CORTE DE PLUMA CON TABLAS DE ROBLE
Precio: 82.06
Entarimado en corte de pluma con tablas de roble de 75x18 mm de sección, colocadas sobre rastreles de pino de 60x30 mm, incluso colocación y recibido de rastreles, clavado y cortes de la tarima, acuchillado, lijado y barnizado formado por una mano de imprimación, lijado y dos manos determinación; construido según CTE. Medida la superficie ejecutada.

| Código | Ud | Descripción | Rendimiento | Precio | Importe |
|---|---|---|---|---|---|
| ATC00100 | h | CUADRILLA ALBAÑILERÍA, FORMADA POR OFICIAL 1ª Y PEÓN ESP. | 0.4 | 38.75 | 15.50 |
| TO00300 | h | OF. 1ª COLOCADOR | 0.7 | 19.85 | 13.90 |
| AGM00500 | m3 | MORTERO DE CEMENTO M5 (1:6) CEM II/A-L 32,5 N | 0.01 | 54.58 | 0.55 |
| RS04200 | m2 | BARNIZ S/SUELO DE MADERA | 1 | 7.06 | 7.06 |
| RS04800 | m2 | ENTARIMADO ROBLE 75x18 mm | 1 | 42.1 | 42.10 |
| WW00400 | u | PEQUEÑO MATERIAL | 1 | 0.3 | 0.30 |
| WW04800 | m | RASTREL PINO 60x30 mm | 2.5 | 1.06 | 2.65 |
|  |  | Total |  |  | 82.06 |

**10SMS00003** m2 ENTARIMADO EN DAMERO CON TABLAS DE ROBLE
Precio: 82.06
Entarimado en damero con tablas de roble de 75x18 mm de sección, colocadas sobre rastreles de pino de 60x30 mm, incluso colocación y recibido de rastreles, clavado y cortes de la tarima, acuchillado, lijado y barnizado formado por una mano de imprimación, lijado y dos manos determinación; construido según CTE. Medida la superficie ejecutada.

| Código | Ud | Descripción | Rendimiento | Precio | Importe |
|---|---|---|---|---|---|
| ATC00100 | h | CUADRILLA ALBAÑILERÍA, FORMADA POR OFICIAL 1ª Y PEÓN ESP. | 0.4 | 38.75 | 15.50 |
| TO00300 | h | OF. 1ª COLOCADOR | 0.7 | 19.85 | 13.90 |
| AGM00500 | m3 | MORTERO DE CEMENTO M5 (1:6) CEM II/A-L 32,5 N | 0.01 | 54.58 | 0.55 |
| RS04200 | m2 | BARNIZ S/SUELO DE MADERA | 1 | 7.06 | 7.06 |
| RS04800 | m2 | ENTARIMADO ROBLE 75x18 mm | 1 | 42.1 | 42.10 |
| WW00400 | u | PEQUEÑO MATERIAL | 1 | 0.3 | 0.30 |
| WW04800 | m | RASTREL PINO 60x30 mm | 2.5 | 1.06 | 2.65 |
|  |  | Total |  |  | 82.06 |

**10SMS00004** m2 PARQUE DE MOSAICO
Precio: 62.9
Parque de mosaico de roble, formado por: capa de mortero M15 (1:3) de 30 mm de espesor, aplicación de adhesivo, mosaico de tablillas de roble de 8 mm de espesor; acuchillado, lijado y barnizado formado por una mano de imprimación, lijado y dos manos de terminación; construido según CTE. Medida la superficie ejecutada.

| Código | Ud | Descripción | Rendimiento | Precio | Importe |
|---|---|---|---|---|---|
| ATC00100 | h | CUADRILLA ALBAÑILERÍA, FORMADA POR OFICIAL 1ª Y PEÓN ESP. | 0.25 | 38.75 | 9.69 |
| TO00300 | h | OF. 1ª COLOCADOR | 0.96 | 19.85 | 19.06 |
| AGM00200 | m3 | MORTERO DE CEMENTO M15 (1:3) CEM II/A-L 32,5 N | 0.031 | 71.64 | 2.22 |
| GP00100 | kg | PASTA ADHESIVA | 1 | 0.22 | 0.22 |
| GP00300 | m2 | PASTA NIVELADORA | 1 | 1.55 | 1.55 |
| RS04200 | m2 | BARNIZ S/SUELO DE MADERA | 1 | 7.06 | 7.06 |
| RS05000 | m2 | PARQUE MOSAICO ROBLE | 1.05 | 22 | 23.10 |
|  |  | Total |  |  | 62.9 |

**10SMS00005** m2 PARQUE DE BALDOSAS CON TABLILLAS DE ROBLE
Precio: 46.42
Parque de baldosas con tablillas de roble de 8 mm, recibidas con mortero M5 (1:6), incluso colocación, cortes, acuchillado, lijado y barnizado formado por una mano de imprimación lijado y dos manos determinación; construido según CTE. Medida la superficie ejecutada.

| Código | Ud | Descripción | Rendimiento | Precio | Importe |
|---|---|---|---|---|---|
| ATC00100 | h | CUADRILLA ALBAÑILERÍA, FORMADA POR OFICIAL 1ª Y PEÓN ESP. | 0.25 | 38.75 | 9.69 |
| TO00300 | h | OF. 1ª COLOCADOR | 0.44 | 19.85 | 8.73 |
| AGM00500 | m3 | MORTERO DE CEMENTO M5 (1:6) CEM II/A-L 32,5 N | 0.031 | 54.58 | 1.69 |
| RS04200 | m2 | BARNIZ S/SUELO DE MADERA | 1 | 7.06 | 7.06 |
| RS04900 | m2 | PARQUE BALDOSAS ROBLE 8 mm | 1 | 19.25 | 19.25 |
|  |  | Total |  |  | 46.42 |

**10SMS90011** m2 TARIMA CHAPADA HAYA 1250X188X12 mm
Precio: 36.36
Tarima haya de 1250x188x12 mm, tabla compuesta por cara superior de madera natural de haya de 2,2 mm de espesor, capa de pino alistonado, con sistema de cierre entre tablas sin encolar, sistema clic horizontal, acabada con barniz de secado ultravioleta y barniz poliuretano, colocado sobre lámina de polietileno; construido según CTE. Medida la superficie ejecutada.

| Código | Ud | Descripción | Rendimiento | Precio | Importe |
|---|---|---|---|---|---|
| TO00300 | h | OF. 1ª COLOCADOR | 0.3 | 19.85 | 5.96 |
| TP00100 | h | PEÓN ESPECIAL | 0.3 | 18.9 | 5.67 |
| RS05275 | m2 | TARIMA CHAPADA HAYA 1250X188X12 mm | 1.05 | 22.95 | 24.10 |
| XI01100 | m2 | LÁMINA POLIETILENO 0,2 mm | 1.05 | 0.6 | 0.63 |
|  |  | Total |  |  | 36.36 |

**10SMS90013** m2 TARIMA HAYA MACIZA 22 mm
Precio: 92.87
Tarima maciza de haya formada por tablas de 22 mm de espesor y 129 mm de ancho, machihembradas en sus cuatro lados, lijada y barnizada en fábrica, colocadas como tarima flotante mediante sistema de clips de acero instalados en las ranuras de cada tabla cada 50 cm, colocado sobre lámina de polietileno; construido según CTE. Medida la superficie ejecutada.

| Código | Ud | Descripción | Rendimiento | Precio | Importe |
|---|---|---|---|---|---|
| TO00300 | h | OF. 1ª COLOCADOR | 0.3 | 19.85 | 5.96 |
| TP00100 | h | PEÓN ESPECIAL | 0.3 | 18.9 | 5.67 |
| RS05250 | m2 | TARIMA MACIZA HAYA 129X22 mm | 1.05 | 73.53 | 77.21 |
| RW01650 | u | CLIPS DE ACERO | 17 | 0.2 | 3.40 |
| XI01100 | m2 | LÁMINA POLIETILENO 0,2 mm | 1.05 | 0.6 | 0.63 |
|  |  | Total |  |  | 92.87 |

**10SMS90020** m2 TARIMA ROBLE MACIZO SOBRE RASTRELES
Precio: 110.34
Tarima maciza de roble formada por tablas de 22 mm de espesor y 129 mm de ancho, machihembradas en sus cuatro lados, lijada y barnizada en fábrica, colocada sobre rastreles de pino de 60x30 mm nivelados con cuñas, incluso lámina de PVC, colocación y recibido de rastreles, clavado y cortes de la tarima; construido según CTE. Medida la superficie ejecutada.

| Código | Ud | Descripción | Rendimiento | Precio | Importe |
|---|---|---|---|---|---|
| TO00300 | h | OF. 1ª COLOCADOR | 0.3 | 19.85 | 5.96 |
| TP00100 | h | PEÓN ESPECIAL | 0.3 | 18.9 | 5.67 |
| RS05251 | m2 | TARIMA MACIZA ROBLE 129X22 mm | 1.05 | 80.86 | 84.90 |
| XI00200 | kg | ADHESIVO PVC LÍQUIDO | 0.051 | 12.97 | 0.66 |
| XI00400 | kg | COLA DE CONTACTO | 0.303 | 7.45 | 2.26 |
| XI01600 | m2 | LÁMINA VINILICA PVC FLEXIBLE 1 COMPT. 1 mm | 1.111 | 7.15 | 7.94 |
| WW00400 | u | PEQUEÑO MATERIAL | 1 | 0.3 | 0.30 |
| WW04800 | m | RASTREL PINO 60x30 mm | 2.5 | 1.06 | 2.65 |
|  |  | Total |  |  | 110.34 |

**10SMS90021** m2 TARIMA HAYA MACIZA SOBRE RASTRELES
Precio: 102.65
Tarima maciza de haya formada por tablas de 22 mm de espesor y 129 mm de ancho, machihembradas en sus cuatro lados, lijada y barnizada en fábrica, colocadas sobre rastreles de pino de 60x30 mm nivelados con cuñas, incluso lámina de PVC, colocación y recibido de rastreles, clavado y cortes de la tarima; construido según CTE. Medida la superficie ejecutada.

| Código | Ud | Descripción | Rendimiento | Precio | Importe |
|---|---|---|---|---|---|
| TO00300 | h | OF. 1ª COLOCADOR | 0.3 | 19.85 | 5.96 |
| TP00100 | h | PEÓN ESPECIAL | 0.3 | 18.9 | 5.67 |
| RS05250 | m2 | TARIMA MACIZA HAYA 129X22 mm | 1.05 | 73.53 | 77.21 |
| XI00200 | kg | ADHESIVO PVC LÍQUIDO | 0.051 | 12.97 | 0.66 |
| XI00400 | kg | COLA DE CONTACTO | 0.303 | 7.45 | 2.26 |
| XI01600 | m2 | LÁMINA VINILICA PVC FLEXIBLE 1 COMPT. 1 mm | 1.111 | 7.15 | 7.94 |
| WW00400 | u | PEQUEÑO MATERIAL | 1 | 0.3 | 0.30 |
| WW04800 | m | RASTREL PINO 60x30 mm | 2.5 | 1.06 | 2.65 |
|  |  | Total |  |  | 102.65 |

###### 10SMW Varios (06/01/2008)

##### 10SN Piedras naturales

###### 10SNR Rodapiés

**10SNR00001** m RODAPIÉ MÁRMOL "ROJO ALICANTE" 50x10 cm
Precio: 9.23
Rodapié de mármol rojo Alicante de 50x10 cm y 2 cm de espesor, recibido con mortero M5 (1:6), incluso repaso enlechado y limpieza. Medida la longitud ejecutada.

| Código | Ud | Descripción | Rendimiento | Precio | Importe |
|---|---|---|---|---|---|
| TO01100 | h | OF. 1ª SOLADOR | 0.12 | 19.85 | 2.38 |
| TP00100 | h | PEÓN ESPECIAL | 0.06 | 18.9 | 1.13 |
| AGM00500 | m3 | MORTERO DE CEMENTO M5 (1:6) CEM II/A-L 32,5 N | 0.001 | 54.58 | 0.05 |
| RS06300 | u | RODAPIÉ MÁRMOL ROJO ALICANTE 50x10 cm | 2.1 | 2.7 | 5.67 |
|  |  | Total |  |  | 9.23 |

**10SNR00002** m RODAPIÉ PIEDRA CALIZA "CREMA SEVILLA" 40x10 cm
Precio: 9.07
Rodapié de piedra caliza crema Sevilla de 40x10 cm y 2 cm de espesor, recibido con mortero M5 (1:6), incluso repaso, enlechado y limpieza. Medida la longitud ejecutada.

| Código | Ud | Descripción | Rendimiento | Precio | Importe |
|---|---|---|---|---|---|
| TO01100 | h | OF. 1ª SOLADOR | 0.12 | 19.85 | 2.38 |
| TP00100 | h | PEÓN ESPECIAL | 0.06 | 18.9 | 1.13 |
| AGM00500 | m3 | MORTERO DE CEMENTO M5 (1:6) CEM II/A-L 32,5 N | 0.001 | 54.58 | 0.05 |
| RS05900 | u | RODAPIÉ PIEDRA CALIZA CREMA SEVILLA 40x10 cm | 2.625 | 2.1 | 5.51 |
|  |  | Total |  |  | 9.07 |

**10SNR00003** m RODAPIÉ MÁRMOL "ROJO ALICANTE" 40x10 cm
Precio: 10.65
Rodapié de mármol rojo Alicante de 40x10 cm y 2 cm de espesor, recibido con mortero M5 (1:6), incluso repaso, enlechado y limpieza. Medida la longitud ejecutada.

| Código | Ud | Descripción | Rendimiento | Precio | Importe |
|---|---|---|---|---|---|
| TO01100 | h | OF. 1ª SOLADOR | 0.12 | 19.85 | 2.38 |
| TP00100 | h | PEÓN ESPECIAL | 0.06 | 18.9 | 1.13 |
| AGM00500 | m3 | MORTERO DE CEMENTO M5 (1:6) CEM II/A-L 32,5 N | 0.001 | 54.58 | 0.05 |
| RS06200 | u | RODAPIÉ MÁRMOL ROJO ALICANTE 40x10 cm | 2.625 | 2.7 | 7.09 |
|  |  | Total |  |  | 10.65 |

**10SNR00004** m RODAPIÉ MÁRMOL "BLANCO MACAEL" 50x10 cm
Precio: 10.7
Rodapié de mármol blanco Macael de 50x10 cm y 2 cm de espesor, recibido con mortero M5 (1:6), incluso repaso enlechado y limpieza. Medida la longitud ejecutada.

| Código | Ud | Descripción | Rendimiento | Precio | Importe |
|---|---|---|---|---|---|
| TO01100 | h | OF. 1ª SOLADOR | 0.12 | 19.85 | 2.38 |
| TP00100 | h | PEÓN ESPECIAL | 0.06 | 18.9 | 1.13 |
| AGM00500 | m3 | MORTERO DE CEMENTO M5 (1:6) CEM II/A-L 32,5 N | 0.001 | 54.58 | 0.05 |
| RS06100 | u | RODAPIÉ MÁRMOL BLANCO MACAEL 50x10 cm | 2.1 | 3.4 | 7.14 |
|  |  | Total |  |  | 10.7 |

**10SNR00005** m RODAPIÉ MÁRMOL "BLANCO MACAEL" 40x10 cm
Precio: 12.49
Rodapié de mármol blanco Macael de 40x10 cm y 2 cm de espesor, recibido con mortero M5 (1:6), incluso repaso, enlechado y limpieza. Medida la longitud ejecutada.

| Código | Ud | Descripción | Rendimiento | Precio | Importe |
|---|---|---|---|---|---|
| TO01100 | h | OF. 1ª SOLADOR | 0.12 | 19.85 | 2.38 |
| TP00100 | h | PEÓN ESPECIAL | 0.06 | 18.9 | 1.13 |
| AGM00500 | m3 | MORTERO DE CEMENTO M5 (1:6) CEM II/A-L 32,5 N | 0.001 | 54.58 | 0.05 |
| RS06000 | u | RODAPIÉ MÁRMOL BLANCO MACAEL 40x10 cm | 2.625 | 3.4 | 8.93 |
|  |  | Total |  |  | 12.49 |

**10SNR90010** m RODAPIÉ MÁRMOL "BLANCO MACAEL" 60x10 cm
Precio: 11.65
Rodapié de mármol Blanco Macael de 60x10 cm y 2 cm de espesor, recibido con mortero M5 (1:6), incluso repaso, enlechado y limpieza. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.002 | 54.58 | 0.11 |
| RS06105 | u | RODAPIE MARMOL BLANCO MACAEL 60X10 cm | 1.75 | 4.9 | 8.58 |
|  |  | Total |  |  | 11.65 |

**10SNR90011** m RODAPIÉ PIEDRA CALIZA "CREMA SEVILLA" 50x10 cm
Precio: 10.21
Rodapié de piedra caliza crema Sevilla de 60x10 cm y 2 cm de espesor, recibido con mortero M5 (1:6), incluso repaso, enlechado y limpieza. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.002 | 54.58 | 0.11 |
| RS05905 | u | RODAPIE PIEDRA CALIZA CREMA SEVILLA 50X10 cm | 2.1 | 3.4 | 7.14 |
|  |  | Total |  |  | 10.21 |

**10SNR90014** m RODAPIÉ MÁRMOL "TRAVERTINO" 30x10 cm
Precio: 20.22
Rodapié de mármol Travertino de 30x10 cm y 2 cm de espesor, recibido con mortero M5 (1:6), incluso repaso, enlechado y limpieza. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.002 | 54.58 | 0.11 |
| RS06350 | u | RODAPIE MARMOL TRAVERTINO 30X10 cm | 3.5 | 4.9 | 17.15 |
|  |  | Total |  |  | 20.22 |

**10SNR90015** m RODAPIÉ MÁRMOL "TRAVERTINO" 38,5x10 cm
Precio: 16.4
Rodapié de mármol Travertino de 38,5x10 cm y 2 cm de espesor, recibido con mortero M5 (1:6), incluso repaso, enlechado y limpieza. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.002 | 54.58 | 0.11 |
| RS06351 | u | RODAPIE MARMOL TRAVERTINO 38,5X10 cm | 2.72 | 4.9 | 13.33 |
|  |  | Total |  |  | 16.4 |

**10SNR90020** m RODAPIÉ PIEDRA CALIZA 10X2 cm
Precio: 9.55
Rodapié de piedra caliza de 10x2 cm, recibido con mortero M5 (1:6), incluso repaso, enlechado y limpieza. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.002 | 54.58 | 0.11 |
| RS05910 | u | RODAPIE PIEDRA CALIZA 10x2 cm | 1.75 | 3.7 | 6.48 |
|  |  | Total |  |  | 9.55 |

**10SNR90030** m RODAPIÉ PIZARRA 10x1 cm
Precio: 15.96
Rodapié de pizarra de 10x1 cm , con juntas coincidentes con la solería, recibido con mortero M5 (1:6), incluso repaso, enlechado y limpieza. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.001 | 54.58 | 0.05 |
| RS06360 | u | RODAPIE PIZARRA 10x1 cm | 3.5 | 3.7 | 12.95 |
|  |  | Total |  |  | 15.96 |

**10SNR90040** m RODAPIÉ GRANITO ROSA PORRIÑO 10x2 cm
Precio: 17.77
Rodapié de granito rosa Porriño de 10x2 cm, con juntas coincidentes con la solería, recibido con mortero M5 (1:6), incluso repaso, enlechado y limpieza. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.002 | 54.58 | 0.11 |
| RS05745 | u | RODAPIE GRANITO ROSA PORRIÑO 10x2 cm | 2.625 | 5.6 | 14.70 |
|  |  | Total |  |  | 17.77 |

**10SNR90042** m RODAPIÉ GRANITO GRIS QUINTANA 10x2 cm
Precio: 19.63
Rodapié de granito gris Quintana de 10x2 cm, con juntas coincidentes con la solería, recibido con mortero M5 (1:6), incluso repaso, enlechado y limpieza. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.002 | 54.58 | 0.11 |
| RS05735 | u | RODAPIE GRANITO GRIS QUINTANA 10X2 cm | 2.625 | 6.31 | 16.56 |
|  |  | Total |  |  | 19.63 |

**10SNR90043** m RODAPIÉ GRANITO NEGRO SUDÁFRICA 10X2 cm
Precio: 28.27
Rodapié de granito negro Sudáfrica de 10x2 cm, con juntas coincidentes con la solería, recibido con mortero M5 (1:6), incluso repaso, enlechado y limpieza. Medida la longitud ejecutada.

| Código | Ud | Descripción | Rendimiento | Precio | Importe |
|---|---|---|---|---|---|
| TO01100 | h | OF. 1ª SOLADOR | 0.1 | 19.85 | 1.99 |
| TP00100 | h | PEÓN ESPECIAL | 0.045 | 18.9 | 0.85 |
| AGL00100 | m3 | LECHADA DE CEMENTO CEM II/A-L 32,5 N | 0.001 | 116.28 | 0.12 |
| AGM00500 | m3 | MORTERO DE CEMENTO M5 (1:6) CEM II/A-L 32,5 N | 0.002 | 54.58 | 0.11 |
| RS05740 | u | RODAPIE GRANITO NEGRO SUDÁFRICA 10X2 cm | 2.625 | 9.6 | 25.20 |
|  |  | Total |  |  | 28.27 |

###### 10SNS Solerías

**10SNS00001** m2 SOLADO BALD. MÁRMOL "ROJO ALICANTE" 40x40 cm
Precio: 44.86
Solado con baldosas de mármol rojo Alicante de 40x40 cm y 2 cm de espesor, recibidas con mortero M5 (1:6), incluso nivelado con capa de arena de 2 cm de espesor medio enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS03000 | m2 | BALDOSA MÁRMOL ROJO ALICANTE 40x40 cm | 1.05 | 28.25 | 29.66 |
| RS08400 | m2 | PULIDO SOLERÍA | 1 | 2.92 | 2.92 |
|  |  | Total |  |  | 44.86 |

**10SNS00002** m2 SOLADO BALD. MÁRMOL "ROJO ALICANTE" 50x50 cm
Precio: 48.17
Solado con baldosas de mármol rojo Alicante de 50x50 cm y 2 cm de espesor, recibidas con mortero M5 (1:6), incluso nivelado con capa de arena de 2 cm de espesor medio enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS03100 | m2 | BALDOSA MÁRMOL ROJO ALICANTE 50x50 cm | 1.05 | 31.4 | 32.97 |
| RS08400 | m2 | PULIDO SOLERÍA | 1 | 2.92 | 2.92 |
|  |  | Total |  |  | 48.17 |

**10SNS00004** m2 SOLADO BALD. PIEDRA CALIZA "CREMA SEVILLA" 40x40 cm
Precio: 39.19
Solado con baldosas de piedra caliza crema Sevilla de 40x40 cm y 2 cm de espesor, recibidas con mortero M5 (1:6), incluso nivelado con capa de arena de 2 cm de espesor medio, enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS01600 | m2 | BALDOSA P. CALIZA CREMA SEVILLA 40x40 cm | 1.05 | 22.85 | 23.99 |
| RS08400 | m2 | PULIDO SOLERÍA | 1 | 2.92 | 2.92 |
|  |  | Total |  |  | 39.19 |

**10SNS00005** m2 SOLADO BALD. MÁRMOL "BLANCO MACAEL" 40x40 cm
Precio: 41.05
Solado con baldosas de mármol blanco Macael de 40x40 cm y 2 cm de espesor, recibidas con mortero M5 (1:6), incluso nivelado con capa de arena de 2 cm de espesor medio enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02800 | m2 | BALDOSA MÁRMOL BLANCO MACAEL 40x40 cm | 1.05 | 24.62 | 25.85 |
| RS08400 | m2 | PULIDO SOLERÍA | 1 | 2.92 | 2.92 |
|  |  | Total |  |  | 41.05 |

**10SNS00006** m2 SOLADO BALD. MÁRMOL "BLANCO MACAEL" 50x50 cm
Precio: 46.75
Solado con baldosas de mármol blanco Macael de 50x50 cm y 2 cm de espesor, recibidas con mortero M5 (1:6), incluso nivelado con capa de arena de 2 cm de espesor medio enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02900 | m2 | BALDOSA MÁRMOL BLANCO MACAEL 50x50 cm | 1.05 | 30.05 | 31.55 |
| RS08400 | m2 | PULIDO SOLERÍA | 1 | 2.92 | 2.92 |
|  |  | Total |  |  | 46.75 |

**10SNS00010** m2 SOLADO BALD. MÁRMOL "ROJO ALICANTE" 40x40 cm ABRILL.
Precio: 45.63
Solado con baldosas de mármol rojo Alicante de 40x40 cm y 2 cm de espesor, recibidas con mortero M5 (1:6), incluso nivelado con capa de arena de 2 cm de espesor enlechado, pulido, abrillantado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS03000 | m2 | BALDOSA MÁRMOL ROJO ALICANTE 40x40 cm | 1.05 | 28.25 | 29.66 |
| RS08200 | m2 | PULIDO ABRILLANTADO DE SOLERÍA | 1 | 3.69 | 3.69 |
|  |  | Total |  |  | 45.63 |

**10SNS00012** m2 SOLADO BALD. MÁRMOL "ROJO ALICANTE" 50x50 cm ABRILL.
Precio: 48.94
Solado con baldosas de mármol rojo Alicante de 50x50 cm y 2 cm de espesor, recibidas con mortero M5 (1:6), incluso nivelado con capa de arena de 2 cm de espesor medio enlechado, pulido, abrillantado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS03100 | m2 | BALDOSA MÁRMOL ROJO ALICANTE 50x50 cm | 1.05 | 31.4 | 32.97 |
| RS08200 | m2 | PULIDO ABRILLANTADO DE SOLERÍA | 1 | 3.69 | 3.69 |
|  |  | Total |  |  | 48.94 |

**10SNS00014** m2 SOLADO BALD. PIEDRA CALIZA "CREMA SEVILLA" 40x40 cm ABRILL.
Precio: 39.96
Solado con baldosas de piedra caliza crema Sevilla de 40x40 cm y 2 cm de espesor, recibidas con mortero M5 (1:6), incluso nivelado con capa de arena de 2 cm de espesor medio, enlechado,pulido, abrillantado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS01600 | m2 | BALDOSA P. CALIZA CREMA SEVILLA 40x40 cm | 1.05 | 22.85 | 23.99 |
| RS08200 | m2 | PULIDO ABRILLANTADO DE SOLERÍA | 1 | 3.69 | 3.69 |
|  |  | Total |  |  | 39.96 |

**10SNS00015** m2 SOLADO BALD. MÁRMOL "BLANCO MACAEL" 40x40cmcm ABRILL.
Precio: 41.82
Solado con baldosas de mármol blanco Macael de 40x40 cm y 2 cm de espesor, recibidas con mortero M5 (1:6), incluso nivelado con capa de arena de 2 cm de espesor enlechado, pulido, abrillantado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02800 | m2 | BALDOSA MÁRMOL BLANCO MACAEL 40x40 cm | 1.05 | 24.62 | 25.85 |
| RS08200 | m2 | PULIDO ABRILLANTADO DE SOLERÍA | 1 | 3.69 | 3.69 |
|  |  | Total |  |  | 41.82 |

**10SNS00016** m2 SOLADO BALD. MÁRMOL "BLANCO MACAEL" 50x50 ABRILL.
Precio: 47.52
Solado con baldosas de mármol blanco Macael de 50x50 cm y 2 cm de espesor, recibidas con mortero M5 (1:6), incluso nivelado con capa de arena de 2 cm de espesor medio enlechado, pulido, abrillantado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02900 | m2 | BALDOSA MÁRMOL BLANCO MACAEL 50x50 cm | 1.05 | 30.05 | 31.55 |
| RS08200 | m2 | PULIDO ABRILLANTADO DE SOLERÍA | 1 | 3.69 | 3.69 |
|  |  | Total |  |  | 47.52 |

**10SNS00022** m2 SOLADO BALD. MÁRMOL "ROJO ALICANTE" 50x50 cm ACRIST.
Precio: 49.08
Solado con baldosas de mármol rojo Alicante de 50x50 cm y 2 cm de espesor, recibidas con mortero M5 (1:6), incluso nivelado con capa de arena de 2 cm de espesor medio enlechado, pulido, acristalado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS03100 | m2 | BALDOSA MÁRMOL ROJO ALICANTE 50x50 cm | 1.05 | 31.4 | 32.97 |
| RS08300 | m2 | PULIDO ACRISTALADO DE SOLERÍA | 1 | 3.83 | 3.83 |
|  |  | Total |  |  | 49.08 |

**10SNS00023** m2 SOLADO BALD. MÁRMOL "BLANCO MACAEL" 50x50 cm ACRIST.
Precio: 47.66
Solado con baldosas de mármol blanco Macael de 50x50 cm y 2 cm de espesor, recibidas con mortero M5 (1:6), incluso nivelado con capa de arena de 2 cm de espesor medio enlechado, pulido, acristalado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02900 | m2 | BALDOSA MÁRMOL BLANCO MACAEL 50x50 cm | 1.05 | 30.05 | 31.55 |
| RS08300 | m2 | PULIDO ACRISTALADO DE SOLERÍA | 1 | 3.83 | 3.83 |
|  |  | Total |  |  | 47.66 |

**10SNS90010** m2 SOLADO BALD. MÁRMOL "BLANCO MACAEL" 30x30 cm
Precio: 37.78
Solado con baldosas de mármol Blanco Macael de 30x30 cm y 2 cm de espesor, recibidas con mortero M5 (1:6), incluso nivelado con capa de arena de 2 cm de espesor medio enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02750 | m2 | BALDOSA MÁRMOL BLANCO MACAEL 30X30 cm | 1.05 | 21.5 | 22.58 |
| RS08400 | m2 | PULIDO SOLERÍA | 1 | 2.92 | 2.92 |
|  |  | Total |  |  | 37.78 |

**10SNS90011** m2 SOLADO BALD. MÁRMOL "BLANCO MACAEL" 60x60 cm
Precio: 71.9
Solado con baldosas de mármol Blanco Macael de 60x60 cm y 2 cm de espesor, recibidas con mortero M5 (1:6), incluso nivelado con capa de arena de 2 cm de espesor medio enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02910 | m2 | BALDOSA MÁRMOL BLANCO MACAEL 60X60 cm | 1.05 | 54 | 56.70 |
| RS08400 | m2 | PULIDO SOLERÍA | 1 | 2.92 | 2.92 |
|  |  | Total |  |  | 71.9 |

**10SNS90012** m2 SOLADO BALD. MÁRMOL "BLANCO MACAEL" 30x30 cm ABRILL.
Precio: 38.55
Solado con baldosas de mármol Blanco Macael de 30x30 cm y 2 cm de espesor, recibidas con mortero M5 (1:6), incluso nivelado con capa de arena de 2 cm de espesor medio enlechado, pulido, abrillantado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02750 | m2 | BALDOSA MÁRMOL BLANCO MACAEL 30X30 cm | 1.05 | 21.5 | 22.58 |
| RS08200 | m2 | PULIDO ABRILLANTADO DE SOLERÍA | 1 | 3.69 | 3.69 |
|  |  | Total |  |  | 38.55 |

**10SNS90013** m2 SOLADO BALD. MÁRMOL "BLANCO MACAEL" 60x60 cm ABRILL.
Precio: 72.67
Solado con baldosas de mármol Blanco Macael de 60x60 cm y 2 cm de espesor, recibidas con mortero M5 (1:6), incluso nivelado con capa de arena de 2 cm de espesor medio enlechado, pulido, abrillantado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02910 | m2 | BALDOSA MÁRMOL BLANCO MACAEL 60X60 cm | 1.05 | 54 | 56.70 |
| RS08200 | m2 | PULIDO ABRILLANTADO DE SOLERÍA | 1 | 3.69 | 3.69 |
|  |  | Total |  |  | 72.67 |

**10SNS90014** m2 SOLADO BALD. MÁRMOL "BLANCO MACAEL" 30x30 cm ACRIST.
Precio: 38.69
Solado con baldosas de mármol Blanco Macael de 30x30 cm y 2 cm de espesor, recibidas con mortero M5 (1:6), incluso nivelado con capa de arena de 2 cm de espesor medio enlechado, pulido, acristalado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02750 | m2 | BALDOSA MÁRMOL BLANCO MACAEL 30X30 cm | 1.05 | 21.5 | 22.58 |
| RS08300 | m2 | PULIDO ACRISTALADO DE SOLERÍA | 1 | 3.83 | 3.83 |
|  |  | Total |  |  | 38.69 |

**10SNS90015** m2 SOLADO BALD. MÁRMOL "BLANCO MACAEL" 40x40 cm ACRIST.
Precio: 41.96
Solado con baldosas de mármol Blanco Macael de 40x40 cm y 2 cm de espesor, recibidas con mortero M5 (1:6), incluso nivelado con capa de arena de 2 cm de espesor medio enlechado, pulido, acristalado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02800 | m2 | BALDOSA MÁRMOL BLANCO MACAEL 40x40 cm | 1.05 | 24.62 | 25.85 |
| RS08300 | m2 | PULIDO ACRISTALADO DE SOLERÍA | 1 | 3.83 | 3.83 |
|  |  | Total |  |  | 41.96 |

**10SNS90016** m2 SOLADO BALD. MÁRMOL "BLANCO MACAEL" 60x60 cm ACRIST.
Precio: 72.81
Solado con baldosas de mármol Blanco Macael de 60x60 cm y 2 cm de espesor, recibidas con mortero M5 (1:6), incluso nivelado con capa de arena de 2 cm de espesor medio enlechado, pulido, acristalado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02910 | m2 | BALDOSA MÁRMOL BLANCO MACAEL 60X60 cm | 1.05 | 54 | 56.70 |
| RS08300 | m2 | PULIDO ACRISTALADO DE SOLERÍA | 1 | 3.83 | 3.83 |
|  |  | Total |  |  | 72.81 |

**10SNS90018** m2 SOLADO BALD. PIEDRA CALIZA "CREMA SEVILLA" 50x50 cm
Precio: 39.56
Solado con baldosas de piedra caliza crema Sevilla de 50x50 cm y 2 cm de espesor, recibidas con mortero M5 (1:6), incluso nivelado con capa de arena de 2 cm de espesor medio, enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS01650 | m2 | BALDOSA P. CALIZA CREMA SEVILLA 50x50 cm | 1.05 | 23.2 | 24.36 |
| RS08400 | m2 | PULIDO SOLERÍA | 1 | 2.92 | 2.92 |
|  |  | Total |  |  | 39.56 |

**10SNS90021** m2 SOLADO BALD. PIEDRA CALIZA "CREMA SEVILLA" 50x50 cm ABRILL.
Precio: 40.33
Solado con baldosas de piedra caliza crema Sevilla de 50x50 cm y 2 cm de espesor, recibidas con mortero M5 (1:6), incluso nivelado con capa de arena de 2 cm de espesor medio, enlechado, pulido, abrillantado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS01650 | m2 | BALDOSA P. CALIZA CREMA SEVILLA 50x50 cm | 1.05 | 23.2 | 24.36 |
| RS08200 | m2 | PULIDO ABRILLANTADO DE SOLERÍA | 1 | 3.69 | 3.69 |
|  |  | Total |  |  | 40.33 |

**10SNS90024** m2 SOLADO BALD. PIEDRA CALIZA "CREMA SEVILLA" 40x40 cm ACRIST.
Precio: 40.1
Solado con baldosas de piedra caliza crema Sevilla de 40x40 cm y 2 cm de espesor, recibidas con mortero M5 (1:6), incluso nivelado con capa de arena de 2 cm de espesor medio, enlechado, pulido, acristalado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS01600 | m2 | BALDOSA P. CALIZA CREMA SEVILLA 40x40 cm | 1.05 | 22.85 | 23.99 |
| RS08300 | m2 | PULIDO ACRISTALADO DE SOLERÍA | 1 | 3.83 | 3.83 |
|  |  | Total |  |  | 40.1 |

**10SNS90025** m2 SOLADO BALD. PIEDRA CALIZA "CREMA SEVILLA" 50x50 cm ACRIST.
Precio: 40.47
Solado con baldosas de piedra caliza crema Sevilla de 50x50 cm y 2 cm de espesor, recibidas con mortero M5 (1:6), incluso nivelado con capa de arena de 2 cm de espesor medio, enlechado, pulido, acristalado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS01650 | m2 | BALDOSA P. CALIZA CREMA SEVILLA 50x50 cm | 1.05 | 23.2 | 24.36 |
| RS08300 | m2 | PULIDO ACRISTALADO DE SOLERÍA | 1 | 3.83 | 3.83 |
|  |  | Total |  |  | 40.47 |

**10SNS90031** m2 SOLADO BALD. MÁRMOL "ROJO ALICANTE" 40x40 cm ABRILL
Precio: 45.63
Solado con baldosas de mármol rojo Alicante de 40x40 cm y 2 cm de espesor, recibidas con mortero M5 (1:6), incluso nivelado con capa de arena de 2 cm de espesor medio enlechado, pulido, abrillantado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS03000 | m2 | BALDOSA MÁRMOL ROJO ALICANTE 40x40 cm | 1.05 | 28.25 | 29.66 |
| RS08200 | m2 | PULIDO ABRILLANTADO DE SOLERÍA | 1 | 3.69 | 3.69 |
|  |  | Total |  |  | 45.63 |

**10SNS90032** m2 SOLADO BALD. MÁRMOL "ROJO ALICANTE" 40x40 cm ACRIST.
Precio: 45.77
Solado con baldosas de mármol rojo Alicante de 40x40 cm y 2 cm de espesor, recibidas con mortero M5 (1:6), incluso nivelado con capa de arena de 2 cm de espesor medio enlechado, pulido, acristalado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS03000 | m2 | BALDOSA MÁRMOL ROJO ALICANTE 40x40 cm | 1.05 | 28.25 | 29.66 |
| RS08300 | m2 | PULIDO ACRISTALADO DE SOLERÍA | 1 | 3.83 | 3.83 |
|  |  | Total |  |  | 45.77 |

**10SNS90034** m2 SOLADO BALD. MÁRMOL "TRAVERTINO" 60x30 cm
Precio: 53.58
Solado con baldosas de mármol Travertino de 60x30 cm y 2 cm de espesor, recibidas con mortero M5 (1:6), incluso nivelado con capa de arena de 2 cm de espesor medio enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS03160 | m2 | BALDOSA MÁRMOL TRAVERTINO 60X30X2 cm | 1.05 | 36.55 | 38.38 |
| RS08400 | m2 | PULIDO SOLERÍA | 1 | 2.92 | 2.92 |
|  |  | Total |  |  | 53.58 |

**10SNS90035** m2 SOLADO BALD. MÁRMOL "TRAVERTINO" 38,5x38,5x0,9 cm
Precio: 50.42
Solado con baldosas de mármol Travertino de 38,5x38,5 cm y 2 cm de espesor, recibidas con mortero M5 (1:6), incluso nivelado con capa de arena de 2 cm de espesor medio enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS03150 | m2 | BALDOSA MÁRMOL TRAVERTINO 38,5X38,5X0,9 cm | 1.05 | 33.54 | 35.22 |
| RS08400 | m2 | PULIDO SOLERÍA | 1 | 2.92 | 2.92 |
|  |  | Total |  |  | 50.42 |

**10SNS90040** m2 SOLADO BALD. PIEDRA CALIZA "COLMENAR" PULIDA 30x30 cm
Precio: 33.48
Solado con baldosas de piedra caliza Colmenar pulida de 30x30 cm y 2 cm de espesor, recibidas con mortero M5 (1:6), incluso nivelado con capa de arena de 2 cm de espesor medio, enlechado, y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS01660 | m2 | BALDOSA P. CALIZA COLMENAR 30x30x2 cm | 1.05 | 20.19 | 21.20 |
|  |  | Total |  |  | 33.48 |

**10SNS90041** m2 SOLADO BALD. PIEDRA CALIZA "COLMENAR" PULIDA 60x40x3 cm
Precio: 41.82
Solado con baldosas de piedra caliza Colmenar de 60x40 cm y 3 cm de espesor, recibidas con mortero M5 (1:6), incluso nivelado con capa de arena de 2 cm de espesor medio, enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS01670 | m2 | BALDOSA PIEDRA CALIZA COLMENAR 60x40x3 cm | 1.05 | 28.13 | 29.54 |
|  |  | Total |  |  | 41.82 |

**10SNS90051** m2 SOLADO BALD. PIZARRA GRIS 60x30x2 cm
Precio: 38.31
Solado con baldosas de pizarra de 60x30 cm y 2 cm de espesor, recibidas con mortero M5 (1:6), incluso nivelado con capa de arena de 2 cm de espesor medio, enlechado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS03180 | m2 | BALDOSA PIZARRA GRIS 60x30x2 cm | 1.05 | 24.79 | 26.03 |
|  |  | Total |  |  | 38.31 |

**10SNS90052** m2 SOLADO BALD. PIZARRA GRIS 30x30x1 cm
Precio: 33.42
Solado con baldosas de pizarra de 30x30 cm y 1 cm de espesor, recibidas con mortero M5 (1:6), incluso nivelado con capa de arena de 2 cm de espesor medio, enlechado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS03170 | m2 | BALDOSA PIZARRA GRIS 30x30x1 cm | 1.05 | 20.13 | 21.14 |
|  |  | Total |  |  | 33.42 |

**10SNS90060** m2 SOLADO BALD. ARENISCA AMARILLO FÓSIL 30x30x2 cm
Precio: 32.76
Solado con baldosas de arenisca amarillo fósil de 30x30 cm y 2 cm de espesor, recibidas con mortero M5 (1:6), incluso nivelado con capa de arena de 2 cm de espesor medio, enlechado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS01680 | m2 | BALDOSA ARENISCA AMARILLO FÓSIL 30x30x30x2 cm | 1.05 | 19.5 | 20.48 |
|  |  | Total |  |  | 32.76 |

**10SNS90061** m2 SOLADO BALD. ARENISCA AMARILLO FÓSIL 60x30x2 cm
Precio: 36.91
Solado con baldosas de arenisca amarillo fósil de 60x30 cm y 2 cm de espesor, recibidas con mortero M5 (1:6), incluso nivelado con capa de arena de 2 cm de espesor medio, enlechado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS01690 | m2 | BALDOSA ARENISCA AMARILLO FÓSIL 60x30x2 cm | 1.05 | 23.46 | 24.63 |
|  |  | Total |  |  | 36.91 |

**10SNS90071** m2 SOLADO BALD. GRANITO ROSA PORRIÑO 60x40x2 cm
Precio: 55.02
Solado con baldosas de granito rosa porriño pulidas de 60x40 cm y 2 cm de espesor, recibidas con mortero M5 (1:6), incluso nivelado con capa de arena de 2 cm de espesor medio, enlechado y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02010 | m2 | BALDOSA GRANITO ROSA PORRIÑO PULIDO 60x40x2 cm | 1.05 | 40.7 | 42.74 |
|  |  | Total |  |  | 55.02 |

**10SNS90072** m2 SOLADO BALD. GRANITO GRIS QUINTANA 60x40x2 cm
Precio: 62.16
Solado con baldosas de granito gris quintana de 60x40 cm y 2 cm de espesor, recibidas con mortero M5 (1:6), incluso nivelado con capa de arena de 2 cm de espesor medio, enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02020 | m2 | BALDOSA GRANITO GRIS QUINTANA PULIDO 60x40x2 cm | 1.05 | 47.5 | 49.88 |
|  |  | Total |  |  | 62.16 |

**10SNS90073** m2 SOLADO BALD. GRANITO NEGRO SUDÁFRICA 60x40x2 cm
Precio: 191.19
Solado con baldosas de granito negro sudáfrica de 60x40 cm y 2 cm de espesor, recibidas con mortero M5 (1:6), incluso nivelado con capa de arena de 2 cm de espesor medio, enlechado, pulido y limpieza del pavimento; construido según CTE. Medida la superficie ejecutada.

| Código | Ud | Descripción | Rendimiento | Precio | Importe |
|---|---|---|---|---|---|
| TO01100 | h | OF. 1ª SOLADOR | 0.365 | 19.85 | 7.25 |
| TP00100 | h | PEÓN ESPECIAL | 0.185 | 18.9 | 3.50 |
| AA00200 | m3 | ARENA FINA | 0.02 | 12.92 | 0.26 |
| AGL00100 | m3 | LECHADA DE CEMENTO CEM II/A-L 32,5 N | 0.001 | 116.28 | 0.12 |
| AGM00500 | m3 | MORTERO DE CEMENTO M5 (1:6) CEM II/A-L 32,5 N | 0.021 | 54.58 | 1.15 |
| RS02030 | m2 | BALDOSA GRANITO NEGRO SUDÁFRICA PULIDO 60x40x2 cm | 1.05 | 170.39 | 178.91 |
|  |  | Total |  |  | 191.19 |

###### 10SNW Varios

**10SNW00001** m UMBRAL DE PIEDRA CALIZA "CREMA SEVILLA"
Precio: 26.98
Umbral de piedra caliza crema Sevilla de 30 cm de anchura y 3 cm de espesor, recibido con mortero bastardo M10 (1:0,5:4), incluso enlechado, repaso y limpieza; construido según CTE. Medida la anchura libre del hueco.

| Código | Ud | Descripción | Rendimiento | Precio | Importe |
|---|---|---|---|---|---|
| TO01100 | h | OF. 1ª SOLADOR | 0.24 | 19.85 | 4.76 |
| TP00100 | h | PEÓN ESPECIAL | 0.12 | 18.9 | 2.27 |
| AGL00100 | m3 | LECHADA DE CEMENTO CEM II/A-L 32,5 N | 0.001 | 116.28 | 0.12 |
| AGM01600 | m3 | MORTERO BASTARDO M10 (1:0,5:4) CEM II/A-L 32,5 N Y CAL | 0.01 | 100.17 | 1.00 |
| RS08100 | m | UMBRAL DE PIEDRA CALIZA CREMA SEVILLA 30x3 cm | 1.113 | 16.92 | 18.83 |
|  |  | Total |  |  | 26.98 |

**10SNW00010** m UMBRAL DE MÁRMOL "ROJO ALICANTE"
Precio: 30.88
Umbral de mármol rojo Alicante de 30 cm de anchura y 3 cm de espesor, recibido con mortero bastardo M10 (1:0,5:4), incluso enlechado, repaso y limpieza; construido según CTE. Medida la anchura libre del hueco.

| Código | Ud | Descripción | Rendimiento | Precio | Importe |
|---|---|---|---|---|---|
| TO01100 | h | OF. 1ª SOLADOR | 0.24 | 19.85 | 4.76 |
| TP00100 | h | PEÓN ESPECIAL | 0.12 | 18.9 | 2.27 |
| AGL00100 | m3 | LECHADA DE CEMENTO CEM II/A-L 32,5 N | 0.001 | 116.28 | 0.12 |
| AGM01600 | m3 | MORTERO BASTARDO M10 (1:0,5:4) CEM II/A-L 32,5 N Y CAL | 0.01 | 100.17 | 1.00 |
| RS08000 | m | UMBRAL DE MÁRMOL ROJO ALICANTE 30x3 cm | 1.113 | 20.42 | 22.73 |
|  |  | Total |  |  | 30.88 |

**10SNW00011** m UMBRAL DE MÁRMOL "BLANCO MACAEL"
Precio: 35.2
Umbral de mármol blanco Macael de 30 cm de anchura y 3 cm de espesor, recibido con mortero bastardo M10 (1:0,5:4), incluso enlechado, repaso y limpieza; construido según CTE. Medida la anchura libre del hueco.

| Código | Ud | Descripción | Rendimiento | Precio | Importe |
|---|---|---|---|---|---|
| TO01100 | h | OF. 1ª SOLADOR | 0.24 | 19.85 | 4.76 |
| TP00100 | h | PEÓN ESPECIAL | 0.12 | 18.9 | 2.27 |
| AGL00100 | m3 | LECHADA DE CEMENTO CEM II/A-L 32,5 N | 0.001 | 116.28 | 0.12 |
| AGM01600 | m3 | MORTERO BASTARDO M10 (1:0,5:4) CEM II/A-L 32,5 N Y CAL | 0.01 | 100.17 | 1.00 |
| RS07900 | m | UMBRAL DE MÁRMOL BLANCO MACAEL 30x3 cm | 1.113 | 24.3 | 27.05 |
|  |  | Total |  |  | 35.2 |

**10SNW90010** m UMBRAL DE MÁRMOL "TRAVERTINO" 30x2 cm
Precio: 47.49
Umbral de mármol travertino de 30 cm de anchura y 2 cm de espesor, recibido con mortero bastardo M10 (1:0,5:4), incluso enlechado, repaso y limpieza; construido según CTE. Medida la anchura libre del hueco.

| Código | Ud | Descripción | Rendimiento | Precio | Importe |
|---|---|---|---|---|---|
| TO01100 | h | OF. 1ª SOLADOR | 0.2 | 19.85 | 3.97 |
| TP00100 | h | PEÓN ESPECIAL | 0.1 | 18.9 | 1.89 |
| AGL00100 | m3 | LECHADA DE CEMENTO CEM II/A-L 32,5 N | 0.001 | 116.28 | 0.12 |
| AGM01600 | m3 | MORTERO BASTARDO M10 (1:0,5:4) CEM II/A-L 32,5 N Y CAL | 0.01 | 100.17 | 1.00 |
| RS08120 | m | UMBRAL DE MÁRMOL TRAVERTINO 30x2 cm | 1.113 | 36.4 | 40.51 |
|  |  | Total |  |  | 47.49 |

**10SNW90020** m UMBRAL DE PIEDRA CALIZA 25x2 cm
Precio: 23.12
Umbral de piedra caliza de 25 cm de anchura y 2 cm de espesor, recibido con mortero bastardo M10 (1:0,5:4), incluso enlechado, repaso y limpieza; construido según CTE. Medida la anchura libre del hueco.

| Código | Ud | Descripción | Rendimiento | Precio | Importe |
|---|---|---|---|---|---|
| TO01100 | h | OF. 1ª SOLADOR | 0.2 | 19.85 | 3.97 |
| TP00100 | h | PEÓN ESPECIAL | 0.1 | 18.9 | 1.89 |
| AGL00100 | m3 | LECHADA DE CEMENTO CEM II/A-L 32,5 N | 0.001 | 116.28 | 0.12 |
| AGM01600 | m3 | MORTERO BASTARDO M10 (1:0,5:4) CEM II/A-L 32,5 N Y CAL | 0.01 | 100.17 | 1.00 |
| RS08110 | m | UMBRAL DE PIEDRA CALIZA CREMA SEVILLA 25X2 cm | 1.113 | 14.5 | 16.14 |
|  |  | Total |  |  | 23.12 |

**10SNW90030** m UMBRAL DE PIZARRA 30x2 cm
Precio: 32.27
Umbral de pizarra de 30 cm de anchura y 2 cm de espesor, recibido con mortero bastardo M10 (1:0,5:4), incluso enlechado, repaso y limpieza; construido según CTE. Medida la anchura libre del hueco.

| Código | Ud | Descripción | Rendimiento | Precio | Importe |
|---|---|---|---|---|---|
| TO01100 | h | OF. 1ª SOLADOR | 0.2 | 19.85 | 3.97 |
| TP00100 | h | PEÓN ESPECIAL | 0.1 | 18.9 | 1.89 |
| AGL00100 | m3 | LECHADA DE CEMENTO CEM II/A-L 32,5 N | 0.001 | 116.28 | 0.12 |
| AGM01600 | m3 | MORTERO BASTARDO M10 (1:0,5:4) CEM II/A-L 32,5 N Y CAL | 0.01 | 100.17 | 1.00 |
| RS08130 | m | UMBRAL DE PIZARRA 30X2 cm | 1.113 | 22.72 | 25.29 |
|  |  | Total |  |  | 32.27 |

**10SNW90040** m UMBRAL DE BALD. GRANITO ROSA PORRIÑO 30x2 cm
Precio: 42.28
Umbral de baldosa de granito rosa porriño de 30 cm de anchura y 2 cm de espesor, recibido con mortero bastardo M10 (1:0,5:4), incluso enlechado, repaso y limpieza; construido según CTE. Medida la anchura libre del hueco.

| Código | Ud | Descripción | Rendimiento | Precio | Importe |
|---|---|---|---|---|---|
| TO01100 | h | OF. 1ª SOLADOR | 0.2 | 19.85 | 3.97 |
| TP00100 | h | PEÓN ESPECIAL | 0.1 | 18.9 | 1.89 |
| AGL00100 | m3 | LECHADA DE CEMENTO CEM II/A-L 32,5 N | 0.001 | 116.28 | 0.12 |
| AGM01600 | m3 | MORTERO BASTARDO M10 (1:0,5:4) CEM II/A-L 32,5 N Y CAL | 0.01 | 100.17 | 1.00 |
| RS08140 | m | UMBRAL DE GRANITO ROSA PORRIÑO 30X2 cm | 1.113 | 31.72 | 35.30 |
|  |  | Total |  |  | 42.28 |

**10SNW90042** m UMBRAL DE BALD. GRANITO GRIS QUINTANA 30x2 cm
Precio: 48.18
Umbral de baldosa de granito gris quintana de 30 cm de anchura y 2 cm de espesor, recibido con mortero bastardo M10 (1:0,5:4), incluso enlechado, repaso y limpieza; construido según CTE. Medida la anchura libre del hueco.

| Código | Ud | Descripción | Rendimiento | Precio | Importe |
|---|---|---|---|---|---|
| TO01100 | h | OF. 1ª SOLADOR | 0.2 | 19.85 | 3.97 |
| TP00100 | h | PEÓN ESPECIAL | 0.1 | 18.9 | 1.89 |
| AGL00100 | m3 | LECHADA DE CEMENTO CEM II/A-L 32,5 N | 0.001 | 116.28 | 0.12 |
| AGM01600 | m3 | MORTERO BASTARDO M10 (1:0,5:4) CEM II/A-L 32,5 N Y CAL | 0.01 | 100.17 | 1.00 |
| RS08150 | m | UMBRAL DE GRANITO GRIS QUINTANA 30X2 cm | 1.113 | 37.02 | 41.20 |
|  |  | Total |  |  | 48.18 |

**10SNW90043** m UMBRAL DE BALD. GRANITO NEGRO SUDÁFRICA 30x2 cm
Precio: 154.78
Umbral de baldosa de granito negro sudáfrica de 30 cm de anchura y 2 cm de espesor, recibido con mortero bastardo M10 (1:0,5:4), incluso enlechado, repaso y limpieza; construido según CTE. Medida la anchura libre del hueco.

| Código | Ud | Descripción | Rendimiento | Precio | Importe |
|---|---|---|---|---|---|
| TO01100 | h | OF. 1ª SOLADOR | 0.2 | 19.85 | 3.97 |
| TP00100 | h | PEÓN ESPECIAL | 0.1 | 18.9 | 1.89 |
| AGL00100 | m3 | LECHADA DE CEMENTO CEM II/A-L 32,5 N | 0.001 | 116.28 | 0.12 |
| AGM01600 | m3 | MORTERO BASTARDO M10 (1:0,5:4) CEM II/A-L 32,5 N Y CAL | 0.01 | 100.17 | 1.00 |
| RS08160 | m | UMBRAL DE GRANITO NEGRO SUDÁFRICA 30X2 cm | 1.113 | 132.79 | 147.80 |
|  |  | Total |  |  | 154.78 |

##### 10SS Soleras (06/01/2008)

###### 10SSR Rodapiés (06/01/2008)

###### 10SSS Soleras

**10SSS00001** m2 SOLERA HORMIGÓN HM-20 10 cm ESP
Precio: 15.81
Solera de hormigón HM-20 formada por: compactado de base, capa de arena de 10 cm de espesor, lámina de polietileno, solera de 10 cm de espesor, y p.p. de junta de contorno. Medida la superficie deduciendo huecos mayores de 0,50 m2.

| Código | Ud | Descripción | Rendimiento | Precio | Importe |
|---|---|---|---|---|---|
| TO02200 | h | OFICIAL 2ª | 0.2 | 19.35 | 3.87 |
| TP00100 | h | PEÓN ESPECIAL | 0.2 | 18.9 | 3.78 |
| AA00300 | m3 | ARENA GRUESA | 0.1 | 10.06 | 1.01 |
| CH04020 | m3 | HORMIGÓN HM-20/P/20/I, SUMINISTRADO | 0.108 | 56.63 | 6.12 |
| XI01100 | m2 | LÁMINA POLIETILENO 0,2 mm | 1.111 | 0.6 | 0.67 |
| XT14000 | m3 | POLIESTIRENO PLANCHAS RIGIDAS, DENS. 12 kg/m3 | 0.002 | 178.6 | 0.36 |
|  |  | Total |  |  | 15.81 |

**10SSS00002** m2 SOLERA HORMIGÓN HM-20 15 cm ESP.
Precio: 17.01
Solera de hormigón HM-20 de 15 cm de espesor, incluso p.p. de compactado de base y junta de contorno. Medida la superficie deduciendo huecos mayores de 0,50 m2.

| Código | Ud | Descripción | Rendimiento | Precio | Importe |
|---|---|---|---|---|---|
| TO02200 | h | OFICIAL 2ª | 0.2 | 19.35 | 3.87 |
| TP00100 | h | PEÓN ESPECIAL | 0.2 | 18.9 | 3.78 |
| CH04120 | m3 | HORMIGÓN HM-20/P/40/I, SUMINISTRADO | 0.162 | 54.45 | 8.82 |
| XT14000 | m3 | POLIESTIRENO PLANCHAS RIGIDAS, DENS. 12 kg/m3 | 0.003 | 178.6 | 0.54 |
|  |  | Total |  |  | 17.01 |

**10SSS00003** m2 SOLERA HORMIGÓN HM-25 15 cm ESP
Precio: 21.08
Solera de hormigón HM-20 formado por: compactado de base, capa de arena de 15 cm de espesor, lámina de polietileno, solera de 15 cm de espesor y p.p. de junta de contorno. Medida la superficie deduciendo huecos mayores de 0,50 m2.

| Código | Ud | Descripción | Rendimiento | Precio | Importe |
|---|---|---|---|---|---|
| TO02200 | h | OFICIAL 2ª | 0.2 | 19.35 | 3.87 |
| TP00100 | h | PEÓN ESPECIAL | 0.25 | 18.9 | 4.73 |
| AA00300 | m3 | ARENA GRUESA | 0.15 | 10.06 | 1.51 |
| CH02920 | m3 | HORMIGÓN HA-25/P/20/IIa, SUMINISTRADO | 0.162 | 60.26 | 9.76 |
| XI01100 | m2 | LÁMINA POLIETILENO 0,2 mm | 1.111 | 0.6 | 0.67 |
| XT14000 | m3 | POLIESTIRENO PLANCHAS RIGIDAS, DENS. 12 kg/m3 | 0.003 | 178.6 | 0.54 |
|  |  | Total |  |  | 21.08 |

**10SSS00004** m2 SOLERA HORMIGÓN HM-35 20 cm ESP
Precio: 27.36
Solera de hormigón hm-35 formada por: compactado de base, capa de arena de 15 cm de espesor, lámina de polietileno, solera de 20 cm de espesor, y p.p. de junta de contorno. Medida la superficie deduciendo huecos mayores de 0,50 m2.

| Código | Ud | Descripción | Rendimiento | Precio | Importe |
|---|---|---|---|---|---|
| TO02200 | h | OFICIAL 2ª | 0.25 | 19.35 | 4.84 |
| TP00100 | h | PEÓN ESPECIAL | 0.25 | 18.9 | 4.73 |
| AA00300 | m3 | ARENA GRUESA | 0.15 | 10.06 | 1.51 |
| CH03320 | m3 | HORMIGÓN HA-35/P/20/IIb, SUMINISTRADO | 0.216 | 68.97 | 14.90 |
| XI01100 | m2 | LÁMINA POLIETILENO 0,2 mm | 1.111 | 0.6 | 0.67 |
| XT14000 | m3 | POLIESTIRENO PLANCHAS RIGIDAS, DENS. 12 kg/m3 | 0.004 | 178.6 | 0.71 |
|  |  | Total |  |  | 27.36 |

**10SSS00010** m2 SOLERA HORMIGÓN HM-20 15 cm ESP
Precio: 21.32
Solera de hormigón HM-20, formada por: compactado de base, capa de grava de 15 cm de espesor, lámina de polietileno, solera de 15 cm de espesor, y p.p. de junta de contorno. Medida la superficie deduciendo huecos mayores de 0,50 m2.

| Código | Ud | Descripción | Rendimiento | Precio | Importe |
|---|---|---|---|---|---|
| TO02200 | h | OFICIAL 2ª | 0.25 | 19.35 | 4.84 |
| TP00100 | h | PEÓN ESPECIAL | 0.25 | 18.9 | 4.73 |
| AG00400 | m3 | GRAVA DIÁM. 40/60 mm (BOLOS) | 0.15 | 9.13 | 1.37 |
| CH04020 | m3 | HORMIGÓN HM-20/P/20/I, SUMINISTRADO | 0.162 | 56.63 | 9.17 |
| XI01100 | m2 | LÁMINA POLIETILENO 0,2 mm | 1.111 | 0.6 | 0.67 |
| XT14000 | m3 | POLIESTIRENO PLANCHAS RIGIDAS, DENS. 12 kg/m3 | 0.003 | 178.6 | 0.54 |
|  |  | Total |  |  | 21.32 |

**10SSS00014** m2 SOLERA HORMIGÓN HM-20 20 cm ESP
Precio: 25.95
Solera de hormigón HM-20, formada por: compactado de base, capa de grava de 20 cm de espesor, lámina de polietileno, solera de 20 cm de espesor, y p.p. de junta de contorno. Medida la superficie deduciendo huecos mayores de 0,50 m2.

| Código | Ud | Descripción | Rendimiento | Precio | Importe |
|---|---|---|---|---|---|
| TO02200 | h | OFICIAL 2ª | 0.25 | 19.35 | 4.84 |
| TP00100 | h | PEÓN ESPECIAL | 0.3 | 18.9 | 5.67 |
| AG00400 | m3 | GRAVA DIÁM. 40/60 mm (BOLOS) | 0.2 | 9.13 | 1.83 |
| CH04020 | m3 | HORMIGÓN HM-20/P/20/I, SUMINISTRADO | 0.216 | 56.63 | 12.23 |
| XI01100 | m2 | LÁMINA POLIETILENO 0,2 mm | 1.111 | 0.6 | 0.67 |
| XT14000 | m3 | POLIESTIRENO PLANCHAS RIGIDAS, DENS. 12 kg/m3 | 0.004 | 178.6 | 0.71 |
|  |  | Total |  |  | 25.95 |

**10SSS90001** m2 SOLERA HORMIGÓN HA-25 #150x150x6 mm 15 cm ESP.
Precio: 23.87
Solera de hormigón HA-25 formada por: compactado de base, capa de arena de 10 cm de espesor, lámina de polietileno, solera de 15 cm de espesor, mallazo galvanizado 150*150*6 mm, y p.p. de junta de contorno. Medida la superficie deduciendo huecos mayores de 0,50 m2.

| Código | Ud | Descripción | Rendimiento | Precio | Importe |
|---|---|---|---|---|---|
| TO02200 | h | OFICIAL 2ª | 0.2 | 19.35 | 3.87 |
| TP00100 | h | PEÓN ESPECIAL | 0.25 | 18.9 | 4.73 |
| AA00300 | m3 | ARENA GRUESA | 0.15 | 10.06 | 1.51 |
| CA00620 | kg | ACERO ELECTROSOLDADO ME B 500 T EN MALLA | 3 | 0.93 | 2.79 |
| CH02920 | m3 | HORMIGÓN HA-25/P/20/IIa, SUMINISTRADO | 0.162 | 60.26 | 9.76 |
| XI01100 | m2 | LÁMINA POLIETILENO 0,2 mm | 1.111 | 0.6 | 0.67 |
| XT14000 | m3 | POLIESTIRENO PLANCHAS RIGIDAS, DENS. 12 kg/m3 | 0.003 | 178.6 | 0.54 |
|  |  | Total |  |  | 23.87 |

###### 10SSW Varios (06/01/2008)

##### 10ST Terrazos (06/01/2008)

###### 10STR Rodapiés

**10STR00001** m RODAPIÉ REBAJADO DE TERRAZO DE 40x7 cm GRANO MEDIO
Precio: 4.76
Rodapié rebajado de terrazo de 40x7 cm con marmolina de grano medio, recibido con mortero (1:6), incluso repaso del pavimento, enlechado y limpieza. Medida la longitud ejecutada.

| Código | Ud | Descripción | Rendimiento | Precio | Importe |
|---|---|---|---|---|---|
| TO01100 | h | OF. 1ª SOLADOR | 0.085 | 19.85 | 1.69 |
| TP00100 | h | PEÓN ESPECIAL | 0.04 | 18.9 | 0.76 |
| AGM00500 | m3 | MORTERO DE CEMENTO M5 (1:6) CEM II/A-L 32,5 N | 0.001 | 54.58 | 0.05 |
| RS06600 | u | RODAPIÉ REBAJADO TERRAZO 40x7 cm GRANO MEDIO | 2.6 | 0.87 | 2.26 |
|  |  | Total |  |  | 4.76 |

**10STR00002** m RODAPIÉ REBAJADO DE TERRAZO DE 33x7 cm GRANO MEDIO
Precio: 5
Rodapié rebajado de terrazo de 33x7cm con marmolina de grano medio, recibido con mortero (1:6), incluso repaso del pavimento, enlechado y limpieza. Medida la longitud ejecutada.

| Código | Ud | Descripción | Rendimiento | Precio | Importe |
|---|---|---|---|---|---|
| TO01100 | h | OF. 1ª SOLADOR | 0.085 | 19.85 | 1.69 |
| TP00100 | h | PEÓN ESPECIAL | 0.04 | 18.9 | 0.76 |
| AGM00500 | m3 | MORTERO DE CEMENTO M5 (1:6) CEM II/A-L 32,5 N | 0.001 | 54.58 | 0.05 |
| RS06500 | u | RODAPIÉ REBAJADO TERRAZO 33x7 cm GRANO MEDIO | 3.12 | 0.8 | 2.50 |
|  |  | Total |  |  | 5 |

**10STR00012** m RODAPIÉ REBAJADO DE TERRAZO DE 33x7 cm GRANO FINO
Precio: 5.37
Rodapié rebajado de terrazo de 33x7cm con marmolina de grano fino, recibido con mortero M5 (1:6), incluso repaso del pavimento, enlechado y limpieza. Medida la longitud ejecutada.

| Código | Ud | Descripción | Rendimiento | Precio | Importe |
|---|---|---|---|---|---|
| TO01100 | h | OF. 1ª SOLADOR | 0.085 | 19.85 | 1.69 |
| TP00100 | h | PEÓN ESPECIAL | 0.04 | 18.9 | 0.76 |
| AGM00500 | m3 | MORTERO DE CEMENTO M5 (1:6) CEM II/A-L 32,5 N | 0.001 | 54.58 | 0.05 |
| RS06400 | u | RODAPIÉ REBAJADO TERRAZO 33x7 cm GRANO FINO | 3.12 | 0.92 | 2.87 |
|  |  | Total |  |  | 5.37 |

###### 10STS Solerías

**10STS00001** m2 SOLADO BALD. TERRAZO 40x40 cm GRANO MEDIO
Precio: 19.51
Solado con baldosas de terrazo de 40x40 cm con marmolina de grano medio, recibidas con mortero M5 (1:6), incluso nivelado con capa de arena de 2 cm de espesor medio, enlechado, pulido y limpieza del pavimento; construido según CTE. Medida la superficie ejecutada.

| Código | Ud | Descripción | Rendimiento | Precio | Importe |
|---|---|---|---|---|---|
| TO01100 | h | OF. 1ª SOLADOR | 0.245 | 19.85 | 4.86 |
| TP00100 | h | PEÓN ESPECIAL | 0.125 | 18.9 | 2.36 |
| AA00200 | m3 | ARENA FINA | 0.02 | 12.92 | 0.26 |
| AGL00100 | m3 | LECHADA DE CEMENTO CEM II/A-L 32,5 N | 0.001 | 116.28 | 0.12 |
| AGM00500 | m3 | MORTERO DE CEMENTO M5 (1:6) CEM II/A-L 32,5 N | 0.021 | 54.58 | 1.15 |
| RS03400 | m2 | BALDOSA TERRAZO 40x40 cm GRANO MEDIO | 1.04 | 7.54 | 7.84 |
| RS08400 | m2 | PULIDO SOLERÍA | 1 | 2.92 | 2.92 |
|  |  | Total |  |  | 19.51 |

**10STS00002** m2 SOLADO BALD. TERRAZO 33x33 cm GRANO MEDIO
Precio: 18.64
Solado con baldosas de terrazo de 33x33 cm con marmolina de grano medio, recibidas con mortero M5 (1:6), incluso nivelado con capa de arena de 2 cm de espesor medio, enlechado, pulido y limpieza del pavimento; construido según CTE. Medida la superficie ejecutada.

| Código | Ud | Descripción | Rendimiento | Precio | Importe |
|---|---|---|---|---|---|
| TO01100 | h | OF. 1ª SOLADOR | 0.245 | 19.85 | 4.86 |
| TP00100 | h | PEÓN ESPECIAL | 0.125 | 18.9 | 2.36 |
| AA00200 | m3 | ARENA FINA | 0.02 | 12.92 | 0.26 |
| AGL00100 | m3 | LECHADA DE CEMENTO CEM II/A-L 32,5 N | 0.001 | 116.28 | 0.12 |
| AGM00500 | m3 | MORTERO DE CEMENTO M5 (1:6) CEM II/A-L 32,5 N | 0.021 | 54.58 | 1.15 |
| RS03300 | m2 | BALDOSA TERRAZO 33x33 cm GRANO MEDIO | 1.04 | 6.7 | 6.97 |
| RS08400 | m2 | PULIDO SOLERÍA | 1 | 2.92 | 2.92 |
|  |  | Total |  |  | 18.64 |

**10STS00003** m2 SOLADO BALD. TERRAZO "IN SITU"
Precio: 38.63
Solado con terrazo in situ formado por: extendido de arena, colocación de malla y banda de juntas de vidrio, vertido, apisonado nivelado y pulido de mortero de acabado, y limpieza del pavimento; construido según CTE. Medida la superficie ejecutada.

| Código | Ud | Descripción | Rendimiento | Precio | Importe |
|---|---|---|---|---|---|
| ATC00100 | h | CUADRILLA ALBAÑILERÍA, FORMADA POR OFICIAL 1ª Y PEÓN ESP. | 0.7 | 38.75 | 27.13 |
| AA00200 | m3 | ARENA FINA | 0.02 | 12.92 | 0.26 |
| GW00100 | m3 | AGUA POTABLE | 0.02 | 0.55 | 0.01 |
| RS03700 | m3 | PASTA TERRAZO | 0.056 | 129.5 | 7.25 |
| RS04600 | m | JUNTA DE VIDRIO | 1 | 1.06 | 1.06 |
| RS08400 | m2 | PULIDO SOLERÍA | 1 | 2.92 | 2.92 |
|  |  | Total |  |  | 38.63 |

**10STS00012** m2 SOLADO BALD. TERRAZO 33x33 cm GRANO FINO
Precio: 18.69
Solado con baldosas de terrazo de 33x33 cm con marmolina de grano fino, recibidas con mortero M5 (1:6), incluso nivelado con capa de arena de 2 cm de espesor medio, enlechado, pulido y limpieza del pavimento; construido según CTE. Medida la superficie ejecutada.

| Código | Ud | Descripción | Rendimiento | Precio | Importe |
|---|---|---|---|---|---|
| TO01100 | h | OF. 1ª SOLADOR | 0.245 | 19.85 | 4.86 |
| TP00100 | h | PEÓN ESPECIAL | 0.125 | 18.9 | 2.36 |
| AA00200 | m3 | ARENA FINA | 0.02 | 12.92 | 0.26 |
| AGL00100 | m3 | LECHADA DE CEMENTO CEM II/A-L 32,5 N | 0.001 | 116.28 | 0.12 |
| AGM00500 | m3 | MORTERO DE CEMENTO M5 (1:6) CEM II/A-L 32,5 N | 0.021 | 54.58 | 1.15 |
| RS03200 | m2 | BALDOSA TERRAZO 33x33 cm GRANO FINO | 1.04 | 6.75 | 7.02 |
| RS08400 | m2 | PULIDO SOLERÍA | 1 | 2.92 | 2.92 |
|  |  | Total |  |  | 18.69 |

**10STS00020** m2 SOLADO BALD. TERRAZO 40x40 cm GRANO MEDIO, ABRILL.
Precio: 20.28
Solado con baldosas de terrazo de 40x40 cm con marmolina de grano medio, recibidas con mortero M5 (1:6), incluso nivelado con capa de arena de 2 cm de espesor medio, en lechado, pulido,abrillantado y limpieza del pavimento; construido según CTE. Medida la superficie ejecutada.

| Código | Ud | Descripción | Rendimiento | Precio | Importe |
|---|---|---|---|---|---|
| TO01100 | h | OF. 1ª SOLADOR | 0.245 | 19.85 | 4.86 |
| TP00100 | h | PEÓN ESPECIAL | 0.125 | 18.9 | 2.36 |
| AA00200 | m3 | ARENA FINA | 0.02 | 12.92 | 0.26 |
| AGL00100 | m3 | LECHADA DE CEMENTO CEM II/A-L 32,5 N | 0.001 | 116.28 | 0.12 |
| AGM00500 | m3 | MORTERO DE CEMENTO M5 (1:6) CEM II/A-L 32,5 N | 0.021 | 54.58 | 1.15 |
| RS03400 | m2 | BALDOSA TERRAZO 40x40 cm GRANO MEDIO | 1.04 | 7.54 | 7.84 |
| RS08200 | m2 | PULIDO ABRILLANTADO DE SOLERÍA | 1 | 3.69 | 3.69 |
|  |  | Total |  |  | 20.28 |

**10STS90010** m2 SOLADO BALD. TERRAZO 40x40 cm MICROGRANO
Precio: 21.28
Solado con baldosas de terrazo de 40x40 cm con marmolina micrograno, recibidas con mortero M5 (1:6), incluso nivelado con capa de arena de 2 cm de espesor medio, enlechado, pulido y limpieza del pavimento; construido según CTE. Medida la superficie ejecutada.

| Código | Ud | Descripción | Rendimiento | Precio | Importe |
|---|---|---|---|---|---|
| TO01100 | h | OF. 1ª SOLADOR | 0.245 | 19.85 | 4.86 |
| TP00100 | h | PEÓN ESPECIAL | 0.125 | 18.9 | 2.36 |
| AA00200 | m3 | ARENA FINA | 0.02 | 12.92 | 0.26 |
| AGL00100 | m3 | LECHADA DE CEMENTO CEM II/A-L 32,5 N | 0.001 | 116.28 | 0.12 |
| AGM00500 | m3 | MORTERO DE CEMENTO M5 (1:6) CEM II/A-L 32,5 N | 0.021 | 54.58 | 1.15 |
| RS03600 | m2 | BALDOSA TERRAZO 40x40 cm MICROGRANO | 1.04 | 9.24 | 9.61 |
| RS08400 | m2 | PULIDO SOLERÍA | 1 | 2.92 | 2.92 |
|  |  | Total |  |  | 21.28 |

**10STS90020** m2 SOLADO BALD. TERRAZO 40x40 cm GRANO GRUESO
Precio: 21.28
Solado con baldosas de terrazo de 40x40 cm con marmolina de grano grueso, recibidas con mortero M5 (1:6), incluso nivelado con capa de arena de 2 cm de espesor medio, enlechado, pulido y limpieza del pavimento; construido según CTE. Medida la superficie ejecutada.

| Código | Ud | Descripción | Rendimiento | Precio | Importe |
|---|---|---|---|---|---|
| TO01100 | h | OF. 1ª SOLADOR | 0.245 | 19.85 | 4.86 |
| TP00100 | h | PEÓN ESPECIAL | 0.125 | 18.9 | 2.36 |
| AA00200 | m3 | ARENA FINA | 0.02 | 12.92 | 0.26 |
| AGL00100 | m3 | LECHADA DE CEMENTO CEM II/A-L 32,5 N | 0.001 | 116.28 | 0.12 |
| AGM00500 | m3 | MORTERO DE CEMENTO M5 (1:6) CEM II/A-L 32,5 N | 0.021 | 54.58 | 1.15 |
| RS03650 | m2 | BALDOSA TERRAZO 40x40 cm GRANO GRUESO | 1.04 | 9.24 | 9.61 |
| RS08400 | m2 | PULIDO SOLERÍA | 1 | 2.92 | 2.92 |
|  |  | Total |  |  | 21.28 |

**10STS90030** m2 SOLADO BALD. TERRAZO "IN SITU" ÁRIDOS DE COLOR Y PIGMENTOS COLOR
Precio: 39.36
Solado con terrazo in situ formado por: extendido de arena, colocación de malla y banda de juntas de vidrio, vertido, apisonado nivelado y pulido de mortero de acabado con pigmentos colorantes y áridos de color, y limpieza del pavimento; construido según CTE. Medida la superficie ejecutada.

| Código | Ud | Descripción | Rendimiento | Precio | Importe |
|---|---|---|---|---|---|
| ATC00100 | h | CUADRILLA ALBAÑILERÍA, FORMADA POR OFICIAL 1ª Y PEÓN ESP. | 0.7 | 38.75 | 27.13 |
| AA00200 | m3 | ARENA FINA | 0.02 | 12.92 | 0.26 |
| GW00100 | m3 | AGUA POTABLE | 0.02 | 0.55 | 0.01 |
| RS03750 | m3 | PASTA TERRAZO ÁRIDOS DE COLOR Y PIGM. COLORANTES | 0.056 | 142.5 | 7.98 |
| RS04600 | m | JUNTA DE VIDRIO | 1 | 1.06 | 1.06 |
| RS08400 | m2 | PULIDO SOLERÍA | 1 | 2.92 | 2.92 |
|  |  | Total |  |  | 39.36 |

###### 10STW Varios (06/01/2008)

##### 10SW Varios

###### 10SWW Varios

**10SWW00001** m BORDILLO PREFABRICADO DE HORMIGÓN HM-40 ACHAFLANADO
Precio: 21.41
Bordillo prefabricado de hormigón HM-40 achaflanado de 17x28 cm de sección, asentado sobre mortero de cemento M10 (1:4), incluso p.p. de enlechado de juntas con mortero (1:1); construido según CTE. Medida la longitud ejecutada.

| Código | Ud | Descripción | Rendimiento | Precio | Importe |
|---|---|---|---|---|---|
| ATC00100 | h | CUADRILLA ALBAÑILERÍA, FORMADA POR OFICIAL 1ª Y PEÓN ESP. | 0.2 | 38.75 | 7.75 |
| TP00100 | h | PEÓN ESPECIAL | 0.2 | 18.9 | 3.78 |
| AGM00100 | m3 | MORTERO DE CEMENTO CEM II/A-L 32,5 N (1:1) | 0.006 | 116.39 | 0.70 |
| AGM00700 | m3 | MORTERO DE CEMENTO M10 (1:4) CEM II/A-L 32,5 N + PLAST. | 0.072 | 65.96 | 4.75 |
| UP00900 | m | BORDILLO DE HORMIGÓN 17x28 cm | 1.04 | 4.26 | 4.43 |
|  |  | Total |  |  | 21.41 |

**10SWW00003** m2 SOLADO CON BALDOSAS DE CHINO LAVADO DE 40x40 cm
Precio: 15.1
Solado con baldosas de chino lavado de 40x40 cm recibidas con mortero M5 (1:6), incluso nivelado con capa de arena de 2 cm de espesor medio, enlechado y limpieza del pavimento; construido según CTE. Medida la superficie ejecutada.

| Código | Ud | Descripción | Rendimiento | Precio | Importe |
|---|---|---|---|---|---|
| TO01100 | h | OF. 1ª SOLADOR | 0.245 | 19.85 | 4.86 |
| TP00100 | h | PEÓN ESPECIAL | 0.125 | 18.9 | 2.36 |
| AA00200 | m3 | ARENA FINA | 0.02 | 12.92 | 0.26 |
| AGL00100 | m3 | LECHADA DE CEMENTO CEM II/A-L 32,5 N | 0.001 | 116.28 | 0.12 |
| AGM00500 | m3 | MORTERO DE CEMENTO M5 (1:6) CEM II/A-L 32,5 N | 0.021 | 54.58 | 1.15 |
| RS01300 | m2 | BALDOSA CHINO LAVADO 40x40 cm | 1.04 | 6.11 | 6.35 |
|  |  | Total |  |  | 15.1 |

**10SWW00011** m2 SUELO ELEVADO Y REGISTRABLE CON BALDOSAS DE PVC
Precio: 82.19
Suelo elevado y registrable, formado por baldosas revestidas de PVC, color liso, colocadas sobre soportes metálicos regulables, incluso arriostramiento y unión entre soportes, elementos auxiliares para registro de instalaciones, repaso y colocación; construido según CTE. Medida la superficie ejecutada.

| Código | Ud | Descripción | Rendimiento | Precio | Importe |
|---|---|---|---|---|---|
| ATC00400 | h | CUADRILLA FORMADA POR OFICIAL 1ª INSTALADOR Y AYUDANTE | 0.15 | 38.89 | 5.83 |
| TO00300 | h | OF. 1ª COLOCADOR | 0.32 | 19.85 | 6.35 |
| TP00100 | h | PEÓN ESPECIAL | 0.16 | 18.9 | 3.02 |
| RS07600 | m2 | SUELO ELEVADO REGISTRABLE PVC | 1.01 | 64.1 | 64.74 |
| WW00300 | u | MATERIAL COMPLEMENTARIO O PZAS. ESPECIALES | 3 | 0.55 | 1.65 |
| WW00400 | u | PEQUEÑO MATERIAL | 2 | 0.3 | 0.60 |
|  |  | Total |  |  | 82.19 |

**10SWW00021** m2 SUELO FORMADO POR ENTRAMADO METÁLICO GALVANIZADO
Precio: 67.15
Suelo formado por entramado metálico galvanizado realizado con pletinas portantes de 30x3 mm y pletina separadora de 10x3 mm formando retículas de 35x35 mm, incluso elementos auxiliares, repaso y colocación; construido según CTE. Medida la superficie ejecutada.

| Código | Ud | Descripción | Rendimiento | Precio | Importe |
|---|---|---|---|---|---|
| ATC00400 | h | CUADRILLA FORMADA POR OFICIAL 1ª INSTALADOR Y AYUDANTE | 0.5 | 38.89 | 19.45 |
| RS05700 | m2 | ENTR. MET GALV, RET 35 mm, PLET. 30-10x3 mm | 1 | 46 | 46.00 |
| WW00300 | u | MATERIAL COMPLEMENTARIO O PZAS. ESPECIALES | 2 | 0.55 | 1.10 |
| WW00400 | u | PEQUEÑO MATERIAL | 2 | 0.3 | 0.60 |
|  |  | Total |  |  | 67.15 |

**10SWW00031** m SEPARADOR ENTRE PAVIMENTOS DE LATÓN PULIDO
Precio: 3.37
Separador entre pavimentos, de latón pulido; construido según CTE. Medida la longitud ejecutada.

| Código | Ud | Descripción | Rendimiento | Precio | Importe |
|---|---|---|---|---|---|
| ATC00100 | h | CUADRILLA ALBAÑILERÍA, FORMADA POR OFICIAL 1ª Y PEÓN ESP. | 0.05 | 38.75 | 1.94 |
| RS06800 | m | SEPARADOR DE LATÓN PARA PAVIMENTOS | 1 | 1.43 | 1.43 |
|  |  | Total |  |  | 3.37 |

**10SWW00032** m SEPARADOR ENTRE PAVIMENTOS DE PVC
Precio: 3.3
Separador entre pavimentos, de PVC; construido según CTE. Medida la longitud ejecutada.

| Código | Ud | Descripción | Rendimiento | Precio | Importe |
|---|---|---|---|---|---|
| ATC00100 | h | CUADRILLA ALBAÑILERÍA, FORMADA POR OFICIAL 1ª Y PEÓN ESP. | 0.05 | 38.75 | 1.94 |
| RS06900 | m | SEPARADOR DE PVC PARA PAVIMENTOS | 1 | 1.36 | 1.36 |
|  |  | Total |  |  | 3.3 |

**10SWW00036** m CUBREJUNTAS DE LATÓN
Precio: 5.87
Cubrejuntas de latón; construido según CTE. Medida la longitud ejecutada.

| Código | Ud | Descripción | Rendimiento | Precio | Importe |
|---|---|---|---|---|---|
| ATC00100 | h | CUADRILLA ALBAÑILERÍA, FORMADA POR OFICIAL 1ª Y PEÓN ESP. | 0.08 | 38.75 | 3.10 |
| RS04300 | m | CUBREJUNTAS DE LATON PARA PAVIMENTOS | 1 | 2.77 | 2.77 |
|  |  | Total |  |  | 5.87 |

**10SWW00037** m CUBREJUNTAS DE PVC
Precio: 4.87
Cubrejuntas de PVC; construido según CTE. Medida la longitud ejecutada.

| Código | Ud | Descripción | Rendimiento | Precio | Importe |
|---|---|---|---|---|---|
| ATC00100 | h | CUADRILLA ALBAÑILERÍA, FORMADA POR OFICIAL 1ª Y PEÓN ESP. | 0.08 | 38.75 | 3.10 |
| RS04400 | m | CUBREJUNTAS DE PVC PARA PAVIMENTOS | 1 | 1.77 | 1.77 |
|  |  | Total |  |  | 4.87 |

**10SWW00051** m2 RECRECIDO DE SUELOS DE 5 cm ESP. CON ARENA GRUESA
Precio: 3.34
Recrecido de suelos de 5 cm de espesor con arena gruesa, incluso extendido y nivelado. Medida la superficie ejecutada.

| Código | Ud | Descripción | Rendimiento | Precio | Importe |
|---|---|---|---|---|---|
| TP00100 | h | PEÓN ESPECIAL | 0.15 | 18.9 | 2.84 |
| AA00300 | m3 | ARENA GRUESA | 0.05 | 10.06 | 0.50 |
|  |  | Total |  |  | 3.34 |

**10SWW00061** m2 RECRECIDO DE SUELOS DE 5 cm ESP. CON MORTERO
Precio: 9.05
Recrecido de suelos de 5 cm de espesor, con mortero M10 (1:4), incluso extendido, maestreado y fratasado superficial. Medida la superficie ejecutada.

| Código | Ud | Descripción | Rendimiento | Precio | Importe |
|---|---|---|---|---|---|
| TO02200 | h | OFICIAL 2ª | 0.15 | 19.35 | 2.90 |
| TP00100 | h | PEÓN ESPECIAL | 0.15 | 18.9 | 2.84 |
| AGM00300 | m3 | MORTERO DE CEMENTO M10 (1:4) CEM II/A-L 32,5 N | 0.052 | 63.7 | 3.31 |
|  |  | Total |  |  | 9.05 |

**10SWW90007** m CINTA ANTIDESLIZANTE BASE ALUMINIO
Precio: 1.4
Cinta antideslizante autoadhesiva en base de aluminio 40mm de grosor, para el marcaje de suelos, resistente al agua, al vapor y a los detergentes, incluso p.p. de replanteo y colocación mediante pegado; construido según CTE. Medida la longitud ejecutada.

| Código | Ud | Descripción | Rendimiento | Precio | Importe |
|---|---|---|---|---|---|
| TO02000 | h | OF. 1ª INSTALADOR | 0.05 | 19.85 | 0.99 |
| RS00050 | m | CINTA ANTIDESLIZANTE 40 mm, BASE ALUMINIO | 1.03 | 0.4 | 0.41 |
|  |  | Total |  |  | 1.4 |

**10SWW90008** m2 SUELO ELEVADO Y REGISTRABLE CON BALDOSAS DE LINOLEO
Precio: 87.36
Suelo elevado y registrable, formado por baldosas revestidas de linóleo, color liso, colocadas sobre soportes metálicos regulables, incluso arriostramiento y unión entre soportes, elementos auxiliares para registro de instalaciones, repaso y colocación; construido según CTE. Medida la superficie ejecutada.

| Código | Ud | Descripción | Rendimiento | Precio | Importe |
|---|---|---|---|---|---|
| ATC00400 | h | CUADRILLA FORMADA POR OFICIAL 1ª INSTALADOR Y AYUDANTE | 0.15 | 38.89 | 5.83 |
| TO00300 | h | OF. 1ª COLOCADOR | 0.32 | 19.85 | 6.35 |
| TP00100 | h | PEÓN ESPECIAL | 0.16 | 18.9 | 3.02 |
| RS07650 | m2 | SUELO ELEVADO REGISTRABLE ALUMINIO ACABADO LINOLEO | 1.01 | 69.22 | 69.91 |
| WW00300 | u | MATERIAL COMPLEMENTARIO O PZAS. ESPECIALES | 3 | 0.55 | 1.65 |
| WW00400 | u | PEQUEÑO MATERIAL | 2 | 0.3 | 0.60 |
|  |  | Total |  |  | 87.36 |

**10SWW90009** m2 PAVIMENTO TIPO PODO TÁCTILES ANTIDESLIZANTE 20x20 cm
Precio: 29.33
Solado con baldosas de cemento de 20x20 cm tipo Podo Tactiles, para vados y pasos para personas con discapacidad, sobre solera de hormigón en masa, recibidas con adhesivo sobre mortero M5 (1:6), incluso nivelado con capa de arena de 2 cm de espesor medio, capa de mortero, enlechado y limpieza del pavimento; construido según CTE. Medida la superficie ejecutada.

| Código | Ud | Descripción | Rendimiento | Precio | Importe |
|---|---|---|---|---|---|
| TO01100 | h | OF. 1ª SOLADOR | 0.48 | 19.85 | 9.53 |
| TP00100 | h | PEÓN ESPECIAL | 0.24 | 18.9 | 4.54 |
| AA00200 | m3 | ARENA FINA | 0.02 | 12.92 | 0.26 |
| AGL00100 | m3 | LECHADA DE CEMENTO CEM II/A-L 32,5 N | 0.001 | 116.28 | 0.12 |
| AGM00500 | m3 | MORTERO DE CEMENTO M5 (1:6) CEM II/A-L 32,5 N | 0.031 | 54.58 | 1.69 |
| CH04000 | m3 | HORMIGÓN HM-20/B/20/I, SUMINISTRADO | 0.1 | 55.9 | 5.59 |
| GP00100 | kg | PASTA ADHESIVA | 1 | 0.22 | 0.22 |
| GP00300 | m2 | PASTA NIVELADORA | 1 | 1.55 | 1.55 |
| RS00750 | u | BALDOSA CEMENTO PODO TÁCTIL 20x20 cm | 26.5 | 0.22 | 5.83 |
|  |  | Total |  |  | 29.33 |

**10SWW90010** m BORDILLO PREFABRICADO HM-40 REBAJADO 5/15x20x50 cm
Precio: 15.77
Bordillo prefabricado de hormigón HM-40 achaflanado, de 10x20 cm de sección, asentado sobre base de hormigón HM-20, incluso p.p. de rejuntado con mortero (1:1); construido según CTE. Medida la longitud ejecutada.

| Código | Ud | Descripción | Rendimiento | Precio | Importe |
|---|---|---|---|---|---|
| ATC00100 | h | CUADRILLA ALBAÑILERÍA, FORMADA POR OFICIAL 1ª Y PEÓN ESP. | 0.15 | 38.75 | 5.81 |
| TP00100 | h | PEÓN ESPECIAL | 0.15 | 18.9 | 2.84 |
| AGM00100 | m3 | MORTERO DE CEMENTO CEM II/A-L 32,5 N (1:1) | 0.005 | 116.39 | 0.58 |
| CH04120 | m3 | HORMIGÓN HM-20/P/40/I, SUMINISTRADO | 0.054 | 54.45 | 2.94 |
| UP00850 | m | BORDILLO DE HORMIGÓN REBAJADO 5/15x20x50 cm | 1 | 3.6 | 3.60 |
|  |  | Total |  |  | 15.77 |

#### 10T TECHOS (06/01/2008)

##### 10TE Escayolas

###### 10TER Remates

**10TER00001** m FOSEADO PLANCHA DE ESCAYOLA LISA 10x10 cm
Precio: 7.6
Foseado de 10x10 cm de sección, de plancha de escayola lisa, incluso remate con paramentos y techo de escayola. Medida la longitud ejecutada.

| Código | Ud | Descripción | Rendimiento | Precio | Importe |
|---|---|---|---|---|---|
| TO00500 | h | OF. 1ª ESCAYOLISTA | 0.215 | 19.85 | 4.27 |
| AGP00100 | m3 | PASTA DE ESCAYOLA | 0.001 | 182.96 | 0.18 |
| RT00400 | m | FOSEADO ESCAYOLA 10x10 cm | 1.05 | 3 | 3.15 |
|  |  | Total |  |  | 7.6 |

**10TER00002** m MOLDURA DE ESCAYOLA
Precio: 7.5
Moldura de escayola, incluso p.p. de adhesivo de fijación. Medida la longitud ejecutada.

| Código | Ud | Descripción | Rendimiento | Precio | Importe |
|---|---|---|---|---|---|
| TO00500 | h | OF. 1ª ESCAYOLISTA | 0.215 | 19.85 | 4.27 |
| AGP00100 | m3 | PASTA DE ESCAYOLA | 0.001 | 182.96 | 0.18 |
| RT00500 | m | MOLDURA ESCAYOLA | 1.05 | 2.9 | 3.05 |
|  |  | Total |  |  | 7.5 |

###### 10TET Techos

**10TET00002** m2 TECHO CONTINUO PLACAS DE ESCAYOLA DECORADA, FIJ. METÁLICA
Precio: 18.19
Techo continuo de placas de escayola decorada con fijación metálica, incluso p.p. de remate con paramentos y accesorios de fijación. Medida la superficie ejecutada.

| Código | Ud | Descripción | Rendimiento | Precio | Importe |
|---|---|---|---|---|---|
| TO00500 | h | OF. 1ª ESCAYOLISTA | 0.545 | 19.85 | 10.82 |
| TP00100 | h | PEÓN ESPECIAL | 0.075 | 18.9 | 1.42 |
| RT01400 | m2 | PLACA ESCAYOLA DECORADA | 1.103 | 5.12 | 5.65 |
| WW00400 | u | PEQUEÑO MATERIAL | 1 | 0.3 | 0.30 |
|  |  | Total |  |  | 18.19 |

**10TET00003** m2 TECHO CONTINUO PLACAS DE ESCAYOLA LISA, FIJ. CAÑAS
Precio: 13.86
Techo continuo de plancha de escayola lisa con fijación de cañas, incluso p.p. de remate con paramentos. Medida la superficie ejecutada.

| Código | Ud | Descripción | Rendimiento | Precio | Importe |
|---|---|---|---|---|---|
| TO00500 | h | OF. 1ª ESCAYOLISTA | 0.445 | 19.85 | 8.83 |
| AGP00100 | m3 | PASTA DE ESCAYOLA | 0.001 | 182.96 | 0.18 |
| RT01500 | m2 | PLACA ESCAYOLA LISA | 1.103 | 3.85 | 4.25 |
| WW00400 | u | PEQUEÑO MATERIAL | 2 | 0.3 | 0.60 |
|  |  | Total |  |  | 13.86 |

**10TET00004** m2 TECHO CONTINUO PLACAS DE ESCAYOLA DECORADA, FIJ. CAÑAS
Precio: 13.58
Techo continuo de plancha de escayola decorada con fijación de cañas, incluso p.p. de remate con paramentos. Medida la superficie ejecutada.

| Código | Ud | Descripción | Rendimiento | Precio | Importe |
|---|---|---|---|---|---|
| TO00500 | h | OF. 1ª ESCAYOLISTA | 0.36 | 19.85 | 7.15 |
| AGP00100 | m3 | PASTA DE ESCAYOLA | 0.001 | 182.96 | 0.18 |
| RT01400 | m2 | PLACA ESCAYOLA DECORADA | 1.103 | 5.12 | 5.65 |
| WW00400 | u | PEQUEÑO MATERIAL | 2 | 0.3 | 0.60 |
|  |  | Total |  |  | 13.58 |

**10TET00005** m2 TECHO CONTINUO PLACAS DE ESCAYOLA LISA, FIJ. METÁLICA
Precio: 16.97
Techo de placas de escayola lisa, suspendidas de elementos metálicos, incluso p.p. de elementos de remate y accesorios de fijación. Medida la superficie ejecutada.

| Código | Ud | Descripción | Rendimiento | Precio | Importe |
|---|---|---|---|---|---|
| TO00500 | h | OF. 1ª ESCAYOLISTA | 0.545 | 19.85 | 10.82 |
| TP00100 | h | PEÓN ESPECIAL | 0.075 | 18.9 | 1.42 |
| AGP00100 | m3 | PASTA DE ESCAYOLA | 0.001 | 182.96 | 0.18 |
| RT01500 | m2 | PLACA ESCAYOLA LISA | 1.103 | 3.85 | 4.25 |
| WW00400 | u | PEQUEÑO MATERIAL | 1 | 0.3 | 0.30 |
|  |  | Total |  |  | 16.97 |

**10TET00006** m2 TECHO PLACAS DE ESCAYOLA ACÚSTICA, FIJ. METÁLICA
Precio: 22.33
Techo de placas de escayola acústica, suspendidas de elementos metálicos, incluso p.p. de elementos de remate y accesorios de fijación. Medida la superficie ejecutada.

| Código | Ud | Descripción | Rendimiento | Precio | Importe |
|---|---|---|---|---|---|
| TO00500 | h | OF. 1ª ESCAYOLISTA | 0.545 | 19.85 | 10.82 |
| TP00100 | h | PEÓN ESPECIAL | 0.075 | 18.9 | 1.42 |
| RT01200 | m2 | PLACA ACÚSTICA DE ESCAYOLA | 1.103 | 8.88 | 9.79 |
| WW00400 | u | PEQUEÑO MATERIAL | 1 | 0.3 | 0.30 |
|  |  | Total |  |  | 22.33 |

**10TET90007** m2 TECHO PLACAS DE ESCAYOLA, SISTEMA DESMONTABLE Y ENTRAMADO VISTO
Precio: 13.76
Techo de plancha de escayola desmontable de medidas 60 x 60 cm, suspendida de elementos metálicos vistos, incluso p.p. de remate con paramentos y accesorios de fijación. Medida la superficie ejecutada.

| Código | Ud | Descripción | Rendimiento | Precio | Importe |
|---|---|---|---|---|---|
| TO00500 | h | OF. 1ª ESCAYOLISTA | 0.35 | 19.85 | 6.95 |
| TP00100 | h | PEÓN ESPECIAL | 0.05 | 18.9 | 0.95 |
| RT01550 | m2 | PLACA ESCAYOLA LISA DESMONTABLE | 1.02 | 5.45 | 5.56 |
| WW00400 | u | PEQUEÑO MATERIAL | 1 | 0.3 | 0.30 |
|  |  | Total |  |  | 13.76 |

###### 10TEW Varios

**10TEW00001** m2 PLANCHA DE ESCAYOLA LISA EN ESCALONADO DE TECHOS
Precio: 17.31
Plancha de escayola lisa colocada en vertical en formación de escalonado de techos, incluso p.p. de elementos de fijación y remate con techos de escayola. Medida la superficie ejecutada.

| Código | Ud | Descripción | Rendimiento | Precio | Importe |
|---|---|---|---|---|---|
| TO00500 | h | OF. 1ª ESCAYOLISTA | 0.5 | 19.85 | 9.93 |
| AGP00100 | m3 | PASTA DE ESCAYOLA | 0.015 | 182.96 | 2.74 |
| RT01500 | m2 | PLACA ESCAYOLA LISA | 1.05 | 3.85 | 4.04 |
| WW00400 | u | PEQUEÑO MATERIAL | 2 | 0.3 | 0.60 |
|  |  | Total |  |  | 17.31 |

##### 10TF Fibras (06/01/2008)

###### 10TFR Remates (06/01/2008)

###### 10TFT Techos

**10TFT00001** m2 TECHO DE PLACAS ACÚSTICAS DE CONGLOM. DE LANA MINERAL
Precio: 15.66
Techo de placas acústicas de conglomerado de lana mineral, suspendidas de elementos metálicos, incluso p.p. de elementos de remate y accesorios de fijación. Medida la superficie ejecutada.

| Código | Ud | Descripción | Rendimiento | Precio | Importe |
|---|---|---|---|---|---|
| TO00500 | h | OF. 1ª ESCAYOLISTA | 0.545 | 19.85 | 10.82 |
| TP00100 | h | PEÓN ESPECIAL | 0.075 | 18.9 | 1.42 |
| RT01300 | m2 | PLACA LANA MINERAL | 1.02 | 3.06 | 3.12 |
| WW00400 | u | PEQUEÑO MATERIAL | 1 | 0.3 | 0.30 |
|  |  | Total |  |  | 15.66 |

**10TFT00002** m2 TECHO DE PLACAS ACÚSTICAS DE CONGLOM. DE FIBRA DE VIDRIO
Precio: 16.98
Techo de placas acústicas de conglomerado de fibra de vidrio, suspendidas de elementos metálicos, incluso p.p. de elementos de remate y accesorios de fijación. Medida la superficie ejecutada.

| Código | Ud | Descripción | Rendimiento | Precio | Importe |
|---|---|---|---|---|---|
| TO00500 | h | OF. 1ª ESCAYOLISTA | 0.545 | 19.85 | 10.82 |
| TP00100 | h | PEÓN ESPECIAL | 0.075 | 18.9 | 1.42 |
| RT01600 | m2 | PLACA FIBRA DE VIDRIO | 1.02 | 4.35 | 4.44 |
| WW00400 | u | PEQUEÑO MATERIAL | 1 | 0.3 | 0.30 |
|  |  | Total |  |  | 16.98 |

**10TFT90004** m2 TECHO PLACAS ACÚST. FIBRA MINERAL DESMONTABLES Y ENTRAM. VISTO
Precio: 16.34
Techo de placas de fibra mineral de 60 x 60 cm, desmontable sobre entramado de perfil visto, incluso p.p. de remates con paramentos y accesorios de fijación. Medida la superficie ejecutada.

| Código | Ud | Descripción | Rendimiento | Precio | Importe |
|---|---|---|---|---|---|
| TO00500 | h | OF. 1ª ESCAYOLISTA | 0.35 | 19.85 | 6.95 |
| TP00100 | h | PEÓN ESPECIAL | 0.05 | 18.9 | 0.95 |
| RT01350 | m2 | PLACA FIBRA MINERAL DESMONTABLE | 1.05 | 7.75 | 8.14 |
| WW00400 | u | PEQUEÑO MATERIAL | 1 | 0.3 | 0.30 |
|  |  | Total |  |  | 16.34 |

**10TFT90005** m2 TECHO PLACAS ACÚST. FIBRA MINERAL DESMONTABLES Y ENTR. OCULTO
Precio: 22.21
Techo de placa de fibra mineral de 60 x 60 cm, desmontable sobre entramado de perfil oculto, incluso p.p. de remates con paramentos y accesorios de fijación. Medida la superficie ejecutada.

| Código | Ud | Descripción | Rendimiento | Precio | Importe |
|---|---|---|---|---|---|
| TO00500 | h | OF. 1ª ESCAYOLISTA | 0.4 | 19.85 | 7.94 |
| TP00100 | h | PEÓN ESPECIAL | 0.05 | 18.9 | 0.95 |
| RT01350 | m2 | PLACA FIBRA MINERAL DESMONTABLE | 1.05 | 7.75 | 8.14 |
| RT04010 | m2 | ENTRAMADO METÁLICO OCULTO TECHO DESMONTABLE | 1.05 | 4.65 | 4.88 |
| WW00400 | u | PEQUEÑO MATERIAL | 1 | 0.3 | 0.30 |
|  |  | Total |  |  | 22.21 |

###### 10TFW Varios (06/01/2008)

##### 10TL Aleaciones ligeras (06/01/2008)

###### 10TLR Remates (06/01/2008)

###### 10TLT Techos

**10TLT00001** m2 TECHO DE PLACAS ACÚSTICAS DE ALUMINIO ANODIZADO
Precio: 23.87
Techo de placas acústicas de aluminio anodizado, suspendidas de elementos metálicos, incluso p.p. de elementos de remate y accesorios de fijación. Medida la superficie ejecutada.

| Código | Ud | Descripción | Rendimiento | Precio | Importe |
|---|---|---|---|---|---|
| TO00900 | h | OF. 1ª MONTADOR | 0.545 | 19.85 | 10.82 |
| TP00100 | h | PEÓN ESPECIAL | 0.075 | 18.9 | 1.42 |
| RT01000 | m2 | PLACA ACÚSTICA DE ALUMINIO | 1.02 | 11.11 | 11.33 |
| WW00400 | u | PEQUEÑO MATERIAL | 1 | 0.3 | 0.30 |
|  |  | Total |  |  | 23.87 |

**10TLT00002** m2 TECHO DE PLACAS ACÚSTICAS DE ALUMINIO DE COLOR
Precio: 31.94
Techo de placas acústicas de aluminio de color, suspendidas de elementos metálicos, incluso p.p. de elementos de remate y accesorios de fijación. Medida la superficie ejecutada.

| Código | Ud | Descripción | Rendimiento | Precio | Importe |
|---|---|---|---|---|---|
| TO00900 | h | OF. 1ª MONTADOR | 0.545 | 19.85 | 10.82 |
| TP00100 | h | PEÓN ESPECIAL | 0.075 | 18.9 | 1.42 |
| RT01100 | m2 | PLACA ACÚSTICA DE ALUMINIO COLOR | 1.02 | 19.02 | 19.40 |
| WW00400 | u | PEQUEÑO MATERIAL | 1 | 0.3 | 0.30 |
|  |  | Total |  |  | 31.94 |

**10TLT90003** m2 TECHO LAMAS ALUM. LACADAS ESTÁNDAR, DESMONT. Y ENTRAM. OCULTO
Precio: 43.65
Techo de lamas de aluminio lisa lacada en color estándar, de 100 mm de anchura, desmontable sobre entramado de perfil oculto, incluso p.p. de remates con paramentos y accesorios de fijación. Medida la superficie ejecutada.

| Código | Ud | Descripción | Rendimiento | Precio | Importe |
|---|---|---|---|---|---|
| TO00900 | h | OF. 1ª MONTADOR | 0.6 | 19.85 | 11.91 |
| TP00100 | h | PEÓN ESPECIAL | 0.08 | 18.9 | 1.51 |
| RT03000 | m | LAMA ALUMINIO 100 mm | 10.5 | 2.5 | 26.25 |
| RT04000 | m2 | ENTRAMADO METÁLICO OCULTO TECHOS DE LAMAS | 1.05 | 3.5 | 3.68 |
| WW00400 | u | PEQUEÑO MATERIAL | 1 | 0.3 | 0.30 |
|  |  | Total |  |  | 43.65 |

**10TLT90004** m2 TECHO LAMAS ALUM. LACADAS COLOR DESMONT. Y ENTRAM. OCULTO
Precio: 48.38
Techo de lamas de aluminio lisa lacada en color a especificar, de 100 mm de anchura, desmontable sobre entramado de perfil oculto, incluso p.p. de remates con paramentos y accesorios de fijación. Medida la superficie ejecutada.

| Código | Ud | Descripción | Rendimiento | Precio | Importe |
|---|---|---|---|---|---|
| TO00900 | h | OF. 1ª MONTADOR | 0.6 | 19.85 | 11.91 |
| TP00100 | h | PEÓN ESPECIAL | 0.08 | 18.9 | 1.51 |
| RT03001 | m | LAMA ALUMINIO 100 mm COLOR | 10.5 | 2.95 | 30.98 |
| RT04000 | m2 | ENTRAMADO METÁLICO OCULTO TECHOS DE LAMAS | 1.05 | 3.5 | 3.68 |
| WW00400 | u | PEQUEÑO MATERIAL | 1 | 0.3 | 0.30 |
|  |  | Total |  |  | 48.38 |

**10TLT90007** m2 TECHO LAMAS ALUM. LACADAS EST. ACÚST. DESMONT. Y ENTRAM. OCULTO
Precio: 56.78
Techo de lamas de aluminio lisa lacada en color estándar perforada con film acústico, de 100 mm de anchura, desmontable sobre entramado de perfil oculto, incluso p.p. de remates con paramentos y accesorios de fijación. Medida la superficie ejecutada.

| Código | Ud | Descripción | Rendimiento | Precio | Importe |
|---|---|---|---|---|---|
| TO00900 | h | OF. 1ª MONTADOR | 0.6 | 19.85 | 11.91 |
| TP00100 | h | PEÓN ESPECIAL | 0.08 | 18.9 | 1.51 |
| RT03050 | m | LAMA ALUMINIO 100 mm acústica | 10.5 | 3.75 | 39.38 |
| RT04000 | m2 | ENTRAMADO METÁLICO OCULTO TECHOS DE LAMAS | 1.05 | 3.5 | 3.68 |
| WW00400 | u | PEQUEÑO MATERIAL | 1 | 0.3 | 0.30 |
|  |  | Total |  |  | 56.78 |

**10TLT90008** m2 TECHO LAMAS ALUM. LACADAS COLOR ACÚST. DESMONT. Y ENTRAM. OCULTO
Precio: 65.7
Techo de lamas de aluminio lisa lacada en color a especificar perforada con film acústico, de 100 mm de anchura, desmontable sobre entramado de perfil oculto, incluso p.p. de remates con paramentos y accesorios de fijación. Medida la superficie ejecutada.

| Código | Ud | Descripción | Rendimiento | Precio | Importe |
|---|---|---|---|---|---|
| TO00900 | h | OF. 1ª MONTADOR | 0.6 | 19.85 | 11.91 |
| TP00100 | h | PEÓN ESPECIAL | 0.08 | 18.9 | 1.51 |
| RT03051 | m | LAMA ALUMINIO 100 mm COLOR acústica | 10.5 | 4.6 | 48.30 |
| RT04000 | m2 | ENTRAMADO METÁLICO OCULTO TECHOS DE LAMAS | 1.05 | 3.5 | 3.68 |
| WW00400 | u | PEQUEÑO MATERIAL | 1 | 0.3 | 0.30 |
|  |  | Total |  |  | 65.7 |

###### 10TLW Varios (06/01/2008)

##### 10TM Maderas (06/01/2008)

###### 10TMR Remates (06/01/2008)

###### 10TMT Techos

**10TMT00001** m2 TECHO DE PLACAS DE TABLERO AGLOMERADO DE 25 mm ESP.
Precio: 21.14
Techo de placas de tablero aglomerado de 25 mm de espesor, con acabado superficial plastificado, suspendidas de elementos metálicos, incluso p.p. de elementos de remate y accesorios de fijación. Medida la superficie ejecutada.

| Código | Ud | Descripción | Rendimiento | Precio | Importe |
|---|---|---|---|---|---|
| TO00900 | h | OF. 1ª MONTADOR | 0.545 | 19.85 | 10.82 |
| TP00100 | h | PEÓN ESPECIAL | 0.075 | 18.9 | 1.42 |
| RL00900 | m2 | TABLERO AGLOMERADO PLASTIFICADO 25 mm | 1 | 8.6 | 8.60 |
| WW00400 | u | PEQUEÑO MATERIAL | 1 | 0.3 | 0.30 |
|  |  | Total |  |  | 21.14 |

**10TMT00002** m2 TECHO DE DUELAS DE MADERA PINO FLANDES PRIMERA CALIDAD
Precio: 41.73
Techo de duelas de madera de pino flandes de primera calidad de 60x15 mm de sección, fijadas en rastreles de pino de 60x30 mm y suspendidas de elementos metálicos, incluso p.p. de acuchillado y lijado. Medida la superficie ejecutada.

| Código | Ud | Descripción | Rendimiento | Precio | Importe |
|---|---|---|---|---|---|
| TO00900 | h | OF. 1ª MONTADOR | 1.05 | 19.85 | 20.84 |
| RT00100 | m2 | ACUCHILLADO Y LIJADO TECHOS | 1 | 4.19 | 4.19 |
| RT00200 | m2 | DUELAS PINO FLANDES 60x15 mm | 1.02 | 13.35 | 13.62 |
| RT01700 | u | TENSOR METÁLICO | 2.295 | 0.22 | 0.50 |
| WW00400 | u | PEQUEÑO MATERIAL | 1 | 0.3 | 0.30 |
| WW04800 | m | RASTREL PINO 60x30 mm | 2.15 | 1.06 | 2.28 |
|  |  | Total |  |  | 41.73 |

**10TMT90005** m2 TECHO PLACAS MADERA LISA MELAMINADA DESMONT. Y ENTRAM. OCULTO
Precio: 69.38
Techo de placas de madera lisa melaminada, desmontable sobre entramado de perfil oculto, incluso p.p. de remates con paramentos y accesorios de fijación. Medida la superficie ejecutada.

| Código | Ud | Descripción | Rendimiento | Precio | Importe |
|---|---|---|---|---|---|
| TO00900 | h | OF. 1ª MONTADOR | 0.6 | 19.85 | 11.91 |
| TP00100 | h | PEÓN ESPECIAL | 0.08 | 18.9 | 1.51 |
| RT01800 | m2 | PLACA MADERA LISA MELAMINADA | 1.05 | 49.5 | 51.98 |
| RT04000 | m2 | ENTRAMADO METÁLICO OCULTO TECHOS DE LAMAS | 1.05 | 3.5 | 3.68 |
| WW00400 | u | PEQUEÑO MATERIAL | 1 | 0.3 | 0.30 |
|  |  | Total |  |  | 69.38 |

**10TMT90006** m2 TECHO PLACAS MADERA LISA MELAMINADA DESMONT. Y ENTRAM. VISTO
Precio: 58.76
Techo de placas de madera lisa melaminada, desmontable sobre entramado de perfil visto, incluso p.p. de remates con paramentos y accesorios de fijación. Medida la superficie ejecutada.

| Código | Ud | Descripción | Rendimiento | Precio | Importe |
|---|---|---|---|---|---|
| TO00900 | h | OF. 1ª MONTADOR | 0.6 | 19.85 | 11.91 |
| TP00100 | h | PEÓN ESPECIAL | 0.08 | 18.9 | 1.51 |
| RT01850 | m2 | PLACA MADERA LISA MELAMINADA VISTA | 1.05 | 38.05 | 39.95 |
| RT04050 | m2 | ENTRAMADO MET. VISTO/SEMIVISTO TECHO DESM. | 1.05 | 4.85 | 5.09 |
| WW00400 | u | PEQUEÑO MATERIAL | 1 | 0.3 | 0.30 |
|  |  | Total |  |  | 58.76 |

###### 10TMW Varios (06/01/2008)

##### 10TS Sintéticos (06/01/2008)

###### 10TSR Remates (06/01/2008)

###### 10TST Techos

**10TST90001** m2 TECHO LAMAS PVC LACADAS DESMONT. Y ENTRAMADO OCULTO
Precio: 27.64
Techo de lamas de PVC, lacadas en color estándar (blanco, gris o marfil), desmontable sobre entramado de perfil oculto, incluso p.p. de remates con paramentos y accesorios de fijación. Medida la superficie ejecutada.

| Código | Ud | Descripción | Rendimiento | Precio | Importe |
|---|---|---|---|---|---|
| TO00900 | h | OF. 1ª MONTADOR | 0.6 | 19.85 | 11.91 |
| TP00100 | h | PEÓN ESPECIAL | 0.08 | 18.9 | 1.51 |
| RT01900 | m2 | LAMA PVC LACADA | 1.05 | 9.75 | 10.24 |
| RT04000 | m2 | ENTRAMADO METÁLICO OCULTO TECHOS DE LAMAS | 1.05 | 3.5 | 3.68 |
| WW00400 | u | PEQUEÑO MATERIAL | 1 | 0.3 | 0.30 |
|  |  | Total |  |  | 27.64 |

**10TST90003** m2 TECHO LAMAS PVC LACADAS-MADERA DESMONT. Y ENTRAMADO OCULTO
Precio: 48.64
Techo de lamas de PVC, lacadas en color imitación madera, desmontable sobre entramado de perfil oculto, incluso p.p. de remates con paramentos y accesorios de fijación. Medida la superficie ejecutada.

| Código | Ud | Descripción | Rendimiento | Precio | Importe |
|---|---|---|---|---|---|
| TO00900 | h | OF. 1ª MONTADOR | 0.6 | 19.85 | 11.91 |
| TP00100 | h | PEÓN ESPECIAL | 0.08 | 18.9 | 1.51 |
| RT01950 | m2 | LAMA PVC LACADA IMITACIÓN MADERA | 1.05 | 29.75 | 31.24 |
| RT04000 | m2 | ENTRAMADO METÁLICO OCULTO TECHOS DE LAMAS | 1.05 | 3.5 | 3.68 |
| WW00400 | u | PEQUEÑO MATERIAL | 1 | 0.3 | 0.30 |
|  |  | Total |  |  | 48.64 |

###### 10TSW Varios (06/01/2008)

##### 10TW Varios

###### 10TWW Varios

**10TWW00001** m2 TECHO DE PLACAS ACÚSTICAS DE ACERO GALVANIZADO AL DUCO
Precio: 43.26
Techo de placas acústicas de acero galvanizado pintado al duco, suspendidas de elementos metálicos, incluso p.p. de elementos de remate y accesorios de fijación. Medida la superficie ejecutada.

| Código | Ud | Descripción | Rendimiento | Precio | Importe |
|---|---|---|---|---|---|
| TO00900 | h | OF. 1ª MONTADOR | 0.545 | 19.85 | 10.82 |
| TP00100 | h | PEÓN ESPECIAL | 0.075 | 18.9 | 1.42 |
| RT00900 | m2 | PLACA ACÚSTICA DE ACERO AL DUCO | 1.02 | 30.12 | 30.72 |
| WW00400 | u | PEQUEÑO MATERIAL | 1 | 0.3 | 0.30 |
|  |  | Total |  |  | 43.26 |

**10TWW00011** m2 TECHO CONTINUO CON PLACAS DE YESO LAMINADO
Precio: 20.15
Techo continuo con placas de yeso laminado de 10 mm de espesor, atornillados a entramado horizontal de acero galvanizado, incluso replanteo, nivelación y repaso de juntas; construido según especificaciones del fabricante de los paneles. Medido superficie ejecutada a cinta corrida.

| Código | Ud | Descripción | Rendimiento | Precio | Importe |
|---|---|---|---|---|---|
| TO00900 | h | OF. 1ª MONTADOR | 0.4 | 19.85 | 7.94 |
| TP00100 | h | PEÓN ESPECIAL | 0.058 | 18.9 | 1.10 |
| FP01100 | m2 | PLACA DE YESO LAMINADO DE 10 mm | 1 | 4.06 | 4.06 |
| FP01800 | kg | PASTA PARA JUNTAS DE PLACAS DE YESO LAMINADO | 0.4 | 1.12 | 0.45 |
| RT04111 | m2 | ENTRAMADO METÁLICO PARA TECHO DE PL. YESO LAMINADO | 1 | 5.45 | 5.45 |
| WW00300 | u | MATERIAL COMPLEMENTARIO O PZAS. ESPECIALES | 1 | 0.55 | 0.55 |
| WW00400 | u | PEQUEÑO MATERIAL | 2 | 0.3 | 0.60 |
|  |  | Total |  |  | 20.15 |

**10TWW00012** m2 TECHO REGISTRABLE CON PLACAS DE YESO LAMINADO
Precio: 12
Techo registrable con placas de yeso laminado de 10 mm de espesor acabado en vinilo decorativo con una modulación de 60x120 cm sobre estructura vista de acero galvanizado lacado, incluso replanteo y nivelacion; construido según especificaciones del fabricante. Medida la superficie ejecutada.

| Código | Ud | Descripción | Rendimiento | Precio | Importe |
|---|---|---|---|---|---|
| TO00900 | h | OF. 1ª MONTADOR | 0.264 | 19.85 | 5.24 |
| TP00100 | h | PEÓN ESPECIAL | 0.038 | 18.9 | 0.72 |
| FP00900 | m2 | PLACA DE YESO LAMINADO DE 10 mm CON ACABADO EN VINIO DECORAT. | 1 | 5.44 | 5.44 |
| WW00400 | u | PEQUEÑO MATERIAL | 2 | 0.3 | 0.60 |
|  |  | Total |  |  | 12 |

**10TWW90013** m2 TECHO PLACAS YESO LAMINADO DESMONT. Y ENTRAMADO OCULTO
Precio: 26.06
Techo de placas de yeso laminado blanco de 60x60 cm, desmontable sobre entramado de perfil oculto, incluso p.p. de remates con paramentos y accesorios de fijación. Medida la superficie ejecutada.

| Código | Ud | Descripción | Rendimiento | Precio | Importe |
|---|---|---|---|---|---|
| TO00900 | h | OF. 1ª MONTADOR | 0.6 | 19.85 | 11.91 |
| TP00100 | h | PEÓN ESPECIAL | 0.08 | 18.9 | 1.51 |
| RT02000 | m2 | PLACA YESO LAMINADO 60 X 60 cm | 1.05 | 8.25 | 8.66 |
| RT04000 | m2 | ENTRAMADO METÁLICO OCULTO TECHOS DE LAMAS | 1.05 | 3.5 | 3.68 |
| WW00400 | u | PEQUEÑO MATERIAL | 1 | 0.3 | 0.30 |
|  |  | Total |  |  | 26.06 |

#### 10W VARIOS (06/01/2008)

##### 10WA Alféizares (06/01/2008)

###### 10WAA Piedras artificiales

**10WAA00001** m ALFÉIZAR DE PIEDRA ARTIFICIAL DE 30 cm CON GOTERÓN
Precio: 25.98
Alfeizar de piedra artificial de 30 cm de anchura y 3 cm de espesor, con goterón, pulida en fábrica, recibido con mortero bastardo M10 (1:0,5:4), incluso rejuntado con lechada de cemento blanco BL II/A-L 42,5 R, p.p. de sellado de juntas con paramentos y limpieza.Medida la anchura libre del hueco.

| Código | Ud | Descripción | Rendimiento | Precio | Importe |
|---|---|---|---|---|---|
| ATC00100 | h | CUADRILLA ALBAÑILERÍA, FORMADA POR OFICIAL 1ª Y PEÓN ESP. | 0.3 | 38.75 | 11.63 |
| AGL80500 | m3 | LECHADA DE CEMENTO BLANCO BL II/A-L 42,5 R | 0.001 | 195.52 | 0.20 |
| AGM01600 | m3 | MORTERO BASTARDO M10 (1:0,5:4) CEM II/A-L 32,5 N Y CAL | 0.007 | 100.17 | 0.70 |
| RW00600 | m | ALFÉIZAR PIEDRA ARTIFICIAL C/GOTERÓN 30x3 cm | 1.06 | 12.2 | 12.93 |
| RW01900 | m | JUNTA DE SELLADO | 0.4 | 1.3 | 0.52 |
|  |  | Total |  |  | 25.98 |

**10WAA00002** m ALFÉIZAR DE PIEDRA ARTIFICIAL DE 40 cm CON GOTERÓN
Precio: 30.44
Alfeizar de piedra artificial de 40 cm de anchura y 3 cm de espesor, con goterón, pulida en fábrica, recibido con mortero bastardo M10 (1:0,5:4), incluso rejuntado con lechada de cemento blanco BL II/A-L 42,5 R, p.p. de sellado de juntas con paramentos y limpieza. Medida la anchura libre del hueco.

| Código | Ud | Descripción | Rendimiento | Precio | Importe |
|---|---|---|---|---|---|
| ATC00100 | h | CUADRILLA ALBAÑILERÍA, FORMADA POR OFICIAL 1ª Y PEÓN ESP. | 0.35 | 38.75 | 13.56 |
| AGL80500 | m3 | LECHADA DE CEMENTO BLANCO BL II/A-L 42,5 R | 0.001 | 195.52 | 0.20 |
| AGM01600 | m3 | MORTERO BASTARDO M10 (1:0,5:4) CEM II/A-L 32,5 N Y CAL | 0.009 | 100.17 | 0.90 |
| RW00700 | m | ALFÉIZAR PIEDRA ARTIFICIAL C/GOTERÓN 40x3 cm | 1.102 | 13.61 | 15.00 |
| RW01900 | m | JUNTA DE SELLADO | 0.6 | 1.3 | 0.78 |
|  |  | Total |  |  | 30.44 |

**10WAA80050** m ALFÉIZAR DE PIEDRA ARTIFICIAL DE 25 cm CON GOTERÓN
Precio: 23.44
Alfeizar de piedra artificial de 25 cm de anchura y 3 cm de espesor, con goterón, pulida en fábrica, recibido con mortero bastardo M10 (1:0,5:4), incluso rejuntado con lechada de cemento blanco BL II/A-L 42,5 R, p.p. de sellado de juntas con paramentos y limpieza. Medida la anchura libre del hueco.

| Código | Ud | Descripción | Rendimiento | Precio | Importe |
|---|---|---|---|---|---|
| ATC00100 | h | CUADRILLA ALBAÑILERÍA, FORMADA POR OFICIAL 1ª Y PEÓN ESP. | 0.27 | 38.75 | 10.46 |
| AGL80500 | m3 | LECHADA DE CEMENTO BLANCO BL II/A-L 42,5 R | 0.001 | 195.52 | 0.20 |
| AGM01600 | m3 | MORTERO BASTARDO M10 (1:0,5:4) CEM II/A-L 32,5 N Y CAL | 0.005 | 100.17 | 0.50 |
| RW01900 | m | JUNTA DE SELLADO | 0.2 | 1.3 | 0.26 |
| RW80120 | m | ALFÉIZAR PIEDRA ARTIFICIAL C/GOTERON 25x3 cm | 1.06 | 11.34 | 12.02 |
|  |  | Total |  |  | 23.44 |

###### 10WAC Cerámicos

**10WAC00001** m ALFÉIZAR BALD. CERÁMICAS CON GOTERÓN 14x28 cm A TIZÓN
Precio: 22.48
Alfeizar con baldosas cerámicas de 14x28 cm colocadas a tizón, con goterón, recibidas con mortero bastardo M10 (1:0,5:4), incluso enlechado y limpieza. Medida la anchura libre del hueco.

| Código | Ud | Descripción | Rendimiento | Precio | Importe |
|---|---|---|---|---|---|
| ATC00100 | h | CUADRILLA ALBAÑILERÍA, FORMADA POR OFICIAL 1ª Y PEÓN ESP. | 0.5 | 38.75 | 19.38 |
| AGL00200 | m3 | LECHADA DE CAL AÉREA CL 90 | 0.001 | 132.3 | 0.13 |
| AGM01600 | m3 | MORTERO BASTARDO M10 (1:0,5:4) CEM II/A-L 32,5 N Y CAL | 0.012 | 100.17 | 1.20 |
| RW02000 | u | LADRILLO 14x28 cm GOTERA CABEZA | 7.685 | 0.23 | 1.77 |
|  |  | Total |  |  | 22.48 |

**10WAC00002** m ALFÉIZAR BALD. CERÁMICAS VIDR. CON GOTERÓN 14x28 cm A TIZÓN
Precio: 25.78
Alfeizar con baldosas cerámicas vidriadas de 14x28 cm colocadas a tizón, con goterón, recibidas con mortero bastardo M10 (1:0,5:4), incluso enlechado y limpieza. Medida la anchura libre del hueco.

| Código | Ud | Descripción | Rendimiento | Precio | Importe |
|---|---|---|---|---|---|
| ATC00100 | h | CUADRILLA ALBAÑILERÍA, FORMADA POR OFICIAL 1ª Y PEÓN ESP. | 0.5 | 38.75 | 19.38 |
| AGL00200 | m3 | LECHADA DE CAL AÉREA CL 90 | 0.001 | 132.3 | 0.13 |
| AGM01600 | m3 | MORTERO BASTARDO M10 (1:0,5:4) CEM II/A-L 32,5 N Y CAL | 0.012 | 100.17 | 1.20 |
| RW02200 | u | LADRILLO VIDRIADO 14x28 cm GOTERA CABEZA | 7.685 | 0.66 | 5.07 |
|  |  | Total |  |  | 25.78 |

###### 10WAN Piedras naturales

**10WAN00001** m ALFÉIZAR DE PIEDRA CALIZA "CREMA SEVILLA" DE 30 cm
Precio: 30.64
Alfeizar de piedra caliza crema Sevilla de 30 cm de anchura y 3 cm de espesor, con goterón, recibido con mortero bastardo M10 (1:0,5:4), incluso rejuntado con lechada de cemento blanco BL II/A-L 42,5 R, p.p. de sellado de juntas con paramentos y limpieza. Medida la anchura libre del hueco.

| Código | Ud | Descripción | Rendimiento | Precio | Importe |
|---|---|---|---|---|---|
| ATC00100 | h | CUADRILLA ALBAÑILERÍA, FORMADA POR OFICIAL 1ª Y PEÓN ESP. | 0.3 | 38.75 | 11.63 |
| AGL00100 | m3 | LECHADA DE CEMENTO CEM II/A-L 32,5 N | 0.001 | 116.28 | 0.12 |
| AGM01600 | m3 | MORTERO BASTARDO M10 (1:0,5:4) CEM II/A-L 32,5 N Y CAL | 0.009 | 100.17 | 0.90 |
| RW00200 | m | ALFÉIZAR PIEDRA CALIZA CREMA SEVILLA | 1.081 | 16.16 | 17.47 |
| RW01900 | m | JUNTA DE SELLADO | 0.4 | 1.3 | 0.52 |
|  |  | Total |  |  | 30.64 |

**10WAN00002** m ALFÉIZAR DE MÁRMOL "BLANCO MACAEL" DE 30 cm
Precio: 35.98
Alfeizar de mármol blanco Macael de 30 cm de anchura y 3 cm de espesor, con goterón, recibido con mortero bastardo M10 (1:0,5:4), incluso rejuntado con lechada de cemento blanco BL II/A-L 42,5 R, p.p. de sellado de juntas con paramentos y limpieza. Medida la anchura libre del hueco.

| Código | Ud | Descripción | Rendimiento | Precio | Importe |
|---|---|---|---|---|---|
| ATC00100 | h | CUADRILLA ALBAÑILERÍA, FORMADA POR OFICIAL 1ª Y PEÓN ESP. | 0.3 | 38.75 | 11.63 |
| AGL00100 | m3 | LECHADA DE CEMENTO CEM II/A-L 32,5 N | 0.001 | 116.28 | 0.12 |
| AGM01600 | m3 | MORTERO BASTARDO M10 (1:0,5:4) CEM II/A-L 32,5 N Y CAL | 0.009 | 100.17 | 0.90 |
| RW00400 | m | ALFÉIZAR MÁRMOL BLANCO MACAEL 30x3 cm | 1.081 | 21.1 | 22.81 |
| RW01900 | m | JUNTA DE SELLADO | 0.4 | 1.3 | 0.52 |
|  |  | Total |  |  | 35.98 |

**10WAN90012** m ALFÉIZAR DE PIEDRA CALIZA 30X3 cm
Precio: 57.59
Alféizar de piedra caliza de 30 cm de ancho y 3 cm de espesor, con goterón de al menos 5 mm de ancho, recibido con mortero de cemento M5 (1:6), incluso sellado de juntas. Medida la anchura libre del hueco.

| Código | Ud | Descripción | Rendimiento | Precio | Importe |
|---|---|---|---|---|---|
| ATC00100 | h | CUADRILLA ALBAÑILERÍA, FORMADA POR OFICIAL 1ª Y PEÓN ESP. | 0.5 | 38.75 | 19.38 |
| AGM00500 | m3 | MORTERO DE CEMENTO M5 (1:6) CEM II/A-L 32,5 N | 0.014 | 54.58 | 0.76 |
| GC00100 | t | CEMENTO BLANCO BL II/A-L 42,5 R EN SACOS | 0.001 | 246.4 | 0.25 |
| RW03810 | m | VIERTEAGUAS PIEDRA CALIZA C/GOTERÓN | 1.02 | 36.47 | 37.20 |
|  |  | Total |  |  | 57.59 |

###### 10WAW Varios (06/01/2008)

##### 10WR Remates

###### 10WRA Piedras artificiales

**10WRA00001** m ALBARDILLA DE PIEDRA ARTIFICIAL DE 15 cm
Precio: 23.24
Albardilla de piedra artificial de 15 cm de anchura y 5 cm de espesor, recibido con mortero bastardo M10 (1:0,5:4), sobre fábrica de medio pie de espesor, incluso enlechado y limpieza. Medida la longitud ejecutada.

| Código | Ud | Descripción | Rendimiento | Precio | Importe |
|---|---|---|---|---|---|
| ATC00100 | h | CUADRILLA ALBAÑILERÍA, FORMADA POR OFICIAL 1ª Y PEÓN ESP. | 0.3 | 38.75 | 11.63 |
| AGL00100 | m3 | LECHADA DE CEMENTO CEM II/A-L 32,5 N | 0.001 | 116.28 | 0.12 |
| AGM01600 | m3 | MORTERO BASTARDO M10 (1:0,5:4) CEM II/A-L 32,5 N Y CAL | 0.006 | 100.17 | 0.60 |
| RW01500 | m | CIMERA PIEDRA ARTIFICIAL 15x5 cm | 1.102 | 9.88 | 10.89 |
|  |  | Total |  |  | 23.24 |

**10WRA00002** m ALBARDILLA DE PIEDRA ARTIFICIAL DE 30 cm
Precio: 28.21
Albardilla de piedra artificial de 30 cm de anchura y 5 cm de espesor, recibido con mortero bastardo M10 (1:0,5:4), sobre fábrica de un pie de espesor, incluso enlechado y limpieza. Medida la longitud ejecutada.

| Código | Ud | Descripción | Rendimiento | Precio | Importe |
|---|---|---|---|---|---|
| ATC00100 | h | CUADRILLA ALBAÑILERÍA, FORMADA POR OFICIAL 1ª Y PEÓN ESP. | 0.35 | 38.75 | 13.56 |
| AGL00100 | m3 | LECHADA DE CEMENTO CEM II/A-L 32,5 N | 0.001 | 116.28 | 0.12 |
| AGM01600 | m3 | MORTERO BASTARDO M10 (1:0,5:4) CEM II/A-L 32,5 N Y CAL | 0.012 | 100.17 | 1.20 |
| RW01600 | m | CIMERA PIEDRA ARTIFICIAL 30x5 cm | 1.102 | 12.1 | 13.33 |
|  |  | Total |  |  | 28.21 |

###### 10WRC Cerámicos

**10WRC00001** m REMATE CON BALD. CERÁMICA 14x28 cm A SOGA
Precio: 12.85
Remate con baldosas cerámicas de 14x28 cm colocadas a soga, recibidas con mortero bastardo M10 (1:0,5:4), incluso enlechado y avitolado de juntas. Medida la longitud ejecutada.

| Código | Ud | Descripción | Rendimiento | Precio | Importe |
|---|---|---|---|---|---|
| ATC00100 | h | CUADRILLA ALBAÑILERÍA, FORMADA POR OFICIAL 1ª Y PEÓN ESP. | 0.3 | 38.75 | 11.63 |
| AGL00200 | m3 | LECHADA DE CAL AÉREA CL 90 | 0.001 | 132.3 | 0.13 |
| AGM01600 | m3 | MORTERO BASTARDO M10 (1:0,5:4) CEM II/A-L 32,5 N Y CAL | 0.004 | 100.17 | 0.40 |
| RA05400 | u | PLAQUETA CERÁMICA 14x28 cm | 3.816 | 0.18 | 0.69 |
|  |  | Total |  |  | 12.85 |

**10WRC00002** m REMATE CON BALD. CERÁMICA C/GOTERÓN 14x28 cm A SOGA
Precio: 13.04
Remate con baldosas cerámicas con goterón de 14x28 cm colocadas a soga, recibidas con mortero bastardo M10 (1:0,5:4), incluso enlechado y avitolado de juntas. Medida la longitud ejecutada.

| Código | Ud | Descripción | Rendimiento | Precio | Importe |
|---|---|---|---|---|---|
| ATC00100 | h | CUADRILLA ALBAÑILERÍA, FORMADA POR OFICIAL 1ª Y PEÓN ESP. | 0.3 | 38.75 | 11.63 |
| AGL00200 | m3 | LECHADA DE CAL AÉREA CL 90 | 0.001 | 132.3 | 0.13 |
| AGM01600 | m3 | MORTERO BASTARDO M10 (1:0,5:4) CEM II/A-L 32,5 N Y CAL | 0.004 | 100.17 | 0.40 |
| RW02100 | u | LADRILLO 14x28 cm GOTERA SOGA | 3.816 | 0.23 | 0.88 |
|  |  | Total |  |  | 13.04 |

**10WRC00003** m REMATE CON BALD. CERÁMICA VIDRIADA 14x28 cm A SOGA
Precio: 14.37
Remate con baldosas cerámicas vidriadas de 14x28 cm colocadas a soga, recibidas con mortero bastardo m-4 (1:1;7), incluso enlechado y limpieza. Medida la longitud ejecutada.

| Código | Ud | Descripción | Rendimiento | Precio | Importe |
|---|---|---|---|---|---|
| ATC00100 | h | CUADRILLA ALBAÑILERÍA, FORMADA POR OFICIAL 1ª Y PEÓN ESP. | 0.3 | 38.75 | 11.63 |
| AGL00200 | m3 | LECHADA DE CAL AÉREA CL 90 | 0.001 | 132.3 | 0.13 |
| AGM01600 | m3 | MORTERO BASTARDO M10 (1:0,5:4) CEM II/A-L 32,5 N Y CAL | 0.004 | 100.17 | 0.40 |
| RW02150 | u | LADRILLO 14X28 CM VIDRIADO | 3.816 | 0.58 | 2.21 |
|  |  | Total |  |  | 14.37 |

**10WRC00004** m REMATE CON BALD. CERÁMICA VIDRIADA C/GOTERÓN 14x28 cm A SOGA
Precio: 14.68
Remate con baldosas cerámicas vidriadas con goterón de 14x28 cm colocadas a soga, recibidas con mortero bastardo M10 (1:0,5:4), incluso enlechado y limpieza. Medida la longitud ejecutada.

| Código | Ud | Descripción | Rendimiento | Precio | Importe |
|---|---|---|---|---|---|
| ATC00100 | h | CUADRILLA ALBAÑILERÍA, FORMADA POR OFICIAL 1ª Y PEÓN ESP. | 0.3 | 38.75 | 11.63 |
| AGL00200 | m3 | LECHADA DE CAL AÉREA CL 90 | 0.001 | 132.3 | 0.13 |
| AGM01600 | m3 | MORTERO BASTARDO M10 (1:0,5:4) CEM II/A-L 32,5 N Y CAL | 0.004 | 100.17 | 0.40 |
| RW02300 | u | LADRILLO VIDRIADO 14x28 cm GOTERA SOGA | 3.816 | 0.66 | 2.52 |
|  |  | Total |  |  | 14.68 |

**10WRC00005** m REMATE CON BALD. CERÁMICA 14x28 cm A TIZÓN
Precio: 18.21
Remate con baldosas cerámicas de 14x28 cm colocadas a tizón, recibidas con mortero bastardo M10 (1:0,5:4), incluso enlechado y avitolado de juntas. Medida la longitud ejecutada.

| Código | Ud | Descripción | Rendimiento | Precio | Importe |
|---|---|---|---|---|---|
| ATC00100 | h | CUADRILLA ALBAÑILERÍA, FORMADA POR OFICIAL 1ª Y PEÓN ESP. | 0.4 | 38.75 | 15.50 |
| AGL00200 | m3 | LECHADA DE CAL AÉREA CL 90 | 0.001 | 132.3 | 0.13 |
| AGM01600 | m3 | MORTERO BASTARDO M10 (1:0,5:4) CEM II/A-L 32,5 N Y CAL | 0.012 | 100.17 | 1.20 |
| RA05400 | u | PLAQUETA CERÁMICA 14x28 cm | 7.685 | 0.18 | 1.38 |
|  |  | Total |  |  | 18.21 |

**10WRC00006** m REMATE CON BALD. CERÁMICA C/GOTERÓN 14x28 cm A TIZÓN
Precio: 18.6
Remate con baldosas cerámicas con goterón de 14x28 cm colocadas a tizón, recibidas con mortero bastardo M10 (1:0,5:4), incluso enlechado y avitolado de juntas. Medida la longitud ejecutada.

| Código | Ud | Descripción | Rendimiento | Precio | Importe |
|---|---|---|---|---|---|
| ATC00100 | h | CUADRILLA ALBAÑILERÍA, FORMADA POR OFICIAL 1ª Y PEÓN ESP. | 0.4 | 38.75 | 15.50 |
| AGL00200 | m3 | LECHADA DE CAL AÉREA CL 90 | 0.001 | 132.3 | 0.13 |
| AGM01600 | m3 | MORTERO BASTARDO M10 (1:0,5:4) CEM II/A-L 32,5 N Y CAL | 0.012 | 100.17 | 1.20 |
| RW02000 | u | LADRILLO 14x28 cm GOTERA CABEZA | 7.685 | 0.23 | 1.77 |
|  |  | Total |  |  | 18.6 |

**10WRC00007** m REMATE CON BALD. CERÁMICA VIDRIADA 14x28 cm A TIZÓN
Precio: 21.29
Remate con baldosas cerámicas vidriadas de 14x28 cm colocadas a tizón, recibidas con mortero bastardo M10 (1:0,5:4), incluso enlechado y limpieza. Medida la longitud ejecutada.

| Código | Ud | Descripción | Rendimiento | Precio | Importe |
|---|---|---|---|---|---|
| ATC00100 | h | CUADRILLA ALBAÑILERÍA, FORMADA POR OFICIAL 1ª Y PEÓN ESP. | 0.4 | 38.75 | 15.50 |
| AGL00200 | m3 | LECHADA DE CAL AÉREA CL 90 | 0.001 | 132.3 | 0.13 |
| AGM01600 | m3 | MORTERO BASTARDO M10 (1:0,5:4) CEM II/A-L 32,5 N Y CAL | 0.012 | 100.17 | 1.20 |
| RW02150 | u | LADRILLO 14X28 CM VIDRIADO | 7.685 | 0.58 | 4.46 |
|  |  | Total |  |  | 21.29 |

**10WRC00008** m REMATE CON BALD. CERÁMICA VIDRIADA C/GOTERÓN 14x28 cm A TIZÓN
Precio: 21.9
Remate con baldosas cerámicas vidriadas con goterón de 14x28 cm colocadas a tizón, recibidas con mortero bastardo M10 (1:0,5:4), incluso enlechado y limpieza. Medida la longitud ejecutada.

| Código | Ud | Descripción | Rendimiento | Precio | Importe |
|---|---|---|---|---|---|
| ATC00100 | h | CUADRILLA ALBAÑILERÍA, FORMADA POR OFICIAL 1ª Y PEÓN ESP. | 0.4 | 38.75 | 15.50 |
| AGL00200 | m3 | LECHADA DE CAL AÉREA CL 90 | 0.001 | 132.3 | 0.13 |
| AGM01600 | m3 | MORTERO BASTARDO M10 (1:0,5:4) CEM II/A-L 32,5 N Y CAL | 0.012 | 100.17 | 1.20 |
| RW02200 | u | LADRILLO VIDRIADO 14x28 cm GOTERA CABEZA | 7.685 | 0.66 | 5.07 |
|  |  | Total |  |  | 21.9 |

**10WRC00101** m REMATE CON L/PERF. CARA VISTA A SARDINEL 12 cm x 1PIE
Precio: 22.39
Remate de ladrillo perforado cara vista, colocado a sardinel, de 12 cm de altura y 1 pie de espesor, recibido con mortero M5 (1:6), incluso limpieza y avitolado de juntas. Medida la longitud ejecutada.

| Código | Ud | Descripción | Rendimiento | Precio | Importe |
|---|---|---|---|---|---|
| ATC00100 | h | CUADRILLA ALBAÑILERÍA, FORMADA POR OFICIAL 1ª Y PEÓN ESP. | 0.5 | 38.75 | 19.38 |
| AGM00500 | m3 | MORTERO DE CEMENTO M5 (1:6) CEM II/A-L 32,5 N | 0.01 | 54.58 | 0.55 |
| FL01100 | mu | LADRILLO CERÁM. PERF. TALADRO PEQUEÑO C/V 24x11,5x5 cm | 0.018 | 136.51 | 2.46 |
|  |  | Total |  |  | 22.39 |

**10WRC00111** m REMATE CON L/PERF. CARA VISTA A SARDINEL 25 cm x 1/2 PIE
Precio: 24.32
Remate de ladrillo perforado cara vista, colocado a sardinel, de 25 cm de altura y 1/2 pie de espesor, recibido con mortero M5 (1:6), incluso limpieza y avitolado de juntas. Medida la longitud ejecutada.

| Código | Ud | Descripción | Rendimiento | Precio | Importe |
|---|---|---|---|---|---|
| ATC00100 | h | CUADRILLA ALBAÑILERÍA, FORMADA POR OFICIAL 1ª Y PEÓN ESP. | 0.55 | 38.75 | 21.31 |
| AGM00500 | m3 | MORTERO DE CEMENTO M5 (1:6) CEM II/A-L 32,5 N | 0.01 | 54.58 | 0.55 |
| FL01100 | mu | LADRILLO CERÁM. PERF. TALADRO PEQUEÑO C/V 24x11,5x5 cm | 0.018 | 136.51 | 2.46 |
|  |  | Total |  |  | 24.32 |

**10WRC00112** m REMATE CON L/PERF. CARA VISTA A SARDINEL 25 cm x 1PIE
Precio: 36.95
Remate de ladrillo perforado cara vista, colocado a sardinel de 25 cm de altura y 1 pie de espesor, recibido con mortero M5 (1:6), incluso limpieza y avitolado de juntas. Medida la longitud ejecutada.

| Código | Ud | Descripción | Rendimiento | Precio | Importe |
|---|---|---|---|---|---|
| ATC00100 | h | CUADRILLA ALBAÑILERÍA, FORMADA POR OFICIAL 1ª Y PEÓN ESP. | 0.8 | 38.75 | 31.00 |
| AGM00500 | m3 | MORTERO DE CEMENTO M5 (1:6) CEM II/A-L 32,5 N | 0.019 | 54.58 | 1.04 |
| FL01100 | mu | LADRILLO CERÁM. PERF. TALADRO PEQUEÑO C/V 24x11,5x5 cm | 0.036 | 136.51 | 4.91 |
|  |  | Total |  |  | 36.95 |

###### 10WRN Piedras naturales

**10WRN00001** m ALBARDILLA DE PIEDRA CALIZA "CREMA SEVILLA" DE 15 cm
Precio: 20.39
Albardilla de piedra caliza crema Sevilla de 15 cm de anchura y 3 cm de espesor, recibido con mortero bastardo M10 (1:0,5:4) sobre fábrica de 1/2 pie de espesor, incluso enlechado y limpieza. Medida la longitud ejecutada.

| Código | Ud | Descripción | Rendimiento | Precio | Importe |
|---|---|---|---|---|---|
| ATC00100 | h | CUADRILLA ALBAÑILERÍA, FORMADA POR OFICIAL 1ª Y PEÓN ESP. | 0.3 | 38.75 | 11.63 |
| AGL00100 | m3 | LECHADA DE CEMENTO CEM II/A-L 32,5 N | 0.001 | 116.28 | 0.12 |
| AGM01600 | m3 | MORTERO BASTARDO M10 (1:0,5:4) CEM II/A-L 32,5 N Y CAL | 0.006 | 100.17 | 0.60 |
| RW00900 | m | CIMERA PIEDRA CALIZA CREMA SEVILLA 15x3 cm | 1.081 | 7.44 | 8.04 |
|  |  | Total |  |  | 20.39 |

**10WRN00002** m ALBARDILLA DE PIEDRA CALIZA "CREMA SEVILLA" DE 30 cm
Precio: 27.87
Albardilla de piedra caliza crema Sevilla de 30 cm de anchura y 3 cm de espesor, recibido con mortero bastardo M10 (1:0,5:4) sobre fábrica de 1/2 pie de espesor, incluso enlechado y limpieza. Medida la longitud ejecutada.

| Código | Ud | Descripción | Rendimiento | Precio | Importe |
|---|---|---|---|---|---|
| ATC00100 | h | CUADRILLA ALBAÑILERÍA, FORMADA POR OFICIAL 1ª Y PEÓN ESP. | 0.25 | 38.75 | 9.69 |
| AGL00100 | m3 | LECHADA DE CEMENTO CEM II/A-L 32,5 N | 0.001 | 116.28 | 0.12 |
| AGM01600 | m3 | MORTERO BASTARDO M10 (1:0,5:4) CEM II/A-L 32,5 N Y CAL | 0.012 | 100.17 | 1.20 |
| RW01000 | m | CIMERA PIEDRA CALIZA CREMA SEVILLA 30x3 cm | 1.081 | 15.6 | 16.86 |
|  |  | Total |  |  | 27.87 |

**10WRN00010** m REMATE DE MÁRMOL "ROJO ALICANTE" DE 15 cm
Precio: 19.82
Remate de mármol rojo Alicante de 15 cm de anchura y 3 cm de espesor, recibido con mortero bastardo M10 (1:0,5:4) sobre fábrica de 1/2 pie de espesor, incluso enlechado y limpieza. Medida la longitud ejecutada.

| Código | Ud | Descripción | Rendimiento | Precio | Importe |
|---|---|---|---|---|---|
| ATC00100 | h | CUADRILLA ALBAÑILERÍA, FORMADA POR OFICIAL 1ª Y PEÓN ESP. | 0.2 | 38.75 | 7.75 |
| AGL00100 | m3 | LECHADA DE CEMENTO CEM II/A-L 32,5 N | 0.001 | 116.28 | 0.12 |
| AGM01600 | m3 | MORTERO BASTARDO M10 (1:0,5:4) CEM II/A-L 32,5 N Y CAL | 0.006 | 100.17 | 0.60 |
| RW01100 | m | CIMERA MÁRMOL ROJO ALICANTE 15x3 cm | 1.081 | 10.5 | 11.35 |
|  |  | Total |  |  | 19.82 |

**10WRN00012** m REMATE DE MÁRMOL "ROJO ALICANTE" DE 30 cm
Precio: 33.98
Remate de mármol rojo Alicante de 30 cm de anchura y 3 cm de espesor, recibido con mortero bastardo M10 (1:0,5:4) sobre fábrica de un pie de espesor, incluso enlechado y limpieza. Medida la longitud ejecutada.

| Código | Ud | Descripción | Rendimiento | Precio | Importe |
|---|---|---|---|---|---|
| ATC00100 | h | CUADRILLA ALBAÑILERÍA, FORMADA POR OFICIAL 1ª Y PEÓN ESP. | 0.25 | 38.75 | 9.69 |
| AGL00100 | m3 | LECHADA DE CEMENTO CEM II/A-L 32,5 N | 0.001 | 116.28 | 0.12 |
| AGM01600 | m3 | MORTERO BASTARDO M10 (1:0,5:4) CEM II/A-L 32,5 N Y CAL | 0.012 | 100.17 | 1.20 |
| RW01200 | m | CIMERA MÁRMOL ROJO ALICANTE 30x3 cm | 1.081 | 21.25 | 22.97 |
|  |  | Total |  |  | 33.98 |

**10WRN00013** m REMATE DE MÁRMOL "BLANCO MACAEL" DE 15 cm
Precio: 20.06
Remate de mármol blanco Macael de 15 cm de anchura y 3 cm de espesor, recibido con mortero bastardo M10 (1:0,5:4) sobre fábrica de 1/2 pie de espesor, incluso enlechado y limpieza. Medida la longitud ejecutada.

| Código | Ud | Descripción | Rendimiento | Precio | Importe |
|---|---|---|---|---|---|
| ATC00100 | h | CUADRILLA ALBAÑILERÍA, FORMADA POR OFICIAL 1ª Y PEÓN ESP. | 0.2 | 38.75 | 7.75 |
| AGL00100 | m3 | LECHADA DE CEMENTO CEM II/A-L 32,5 N | 0.001 | 116.28 | 0.12 |
| AGM01600 | m3 | MORTERO BASTARDO M10 (1:0,5:4) CEM II/A-L 32,5 N Y CAL | 0.006 | 100.17 | 0.60 |
| RW01300 | m | CIMERA MÁRMOL BLANCO MACAEL 15x3 cm | 1.081 | 10.72 | 11.59 |
|  |  | Total |  |  | 20.06 |

**10WRN00014** m REMATE DE MÁRMOL "BLANCO MACAEL" DE 30 cm
Precio: 34.04
Remate de mármol blanco Macael de 30 cm de anchura y 3 cm de espesor, recibido con mortero bastardo M10 (1:0,5:4) sobre fábrica de un pie de espesor, incluso enlechado y limpieza. Medida la longitud ejecutada.

| Código | Ud | Descripción | Rendimiento | Precio | Importe |
|---|---|---|---|---|---|
| ATC00100 | h | CUADRILLA ALBAÑILERÍA, FORMADA POR OFICIAL 1ª Y PEÓN ESP. | 0.25 | 38.75 | 9.69 |
| AGL00100 | m3 | LECHADA DE CEMENTO CEM II/A-L 32,5 N | 0.001 | 116.28 | 0.12 |
| AGM01600 | m3 | MORTERO BASTARDO M10 (1:0,5:4) CEM II/A-L 32,5 N Y CAL | 0.012 | 100.17 | 1.20 |
| RW01400 | m | CIMERA MÁRMOL BLANCO MACAEL 30x3 cm | 1.081 | 21.3 | 23.03 |
|  |  | Total |  |  | 34.04 |

**10WRN00016** m ALBARDILLA DE PIEDRA CALIZA DE 30x5 cm
Precio: 37.94
Albardilla de piedra caliza de 30 cm de anchura y 5 cm de espesor, con goterón de al menos 5 mm de ancho, recibido con mortero bastardo M10 (1:0,5:4) sobre fábrica de 1 pie de espesor, incluso enlechado y limpieza. Medida la longitud ejecutada.

| Código | Ud | Descripción | Rendimiento | Precio | Importe |
|---|---|---|---|---|---|
| ATC00100 | h | CUADRILLA ALBAÑILERÍA, FORMADA POR OFICIAL 1ª Y PEÓN ESP. | 0.23 | 38.75 | 8.91 |
| AGL00100 | m3 | LECHADA DE CEMENTO CEM II/A-L 32,5 N | 0.001 | 116.28 | 0.12 |
| AGM01600 | m3 | MORTERO BASTARDO M10 (1:0,5:4) CEM II/A-L 32,5 N Y CAL | 0.012 | 100.17 | 1.20 |
| RW03600 | m | ALBARDILLA PIEDRA CALIZA DE 30x5 cm | 1.081 | 25.63 | 27.71 |
|  |  | Total |  |  | 37.94 |

**10WRN00020** m REMATE DE PIEDRA CALIZA DE 7x5 cm
Precio: 15.57
Remate de piedra caliza de dimensiones 7x5 cm recibido con mortero bastardo M10 (1:0,5:4) en terminación de aplacado, incluso enlechado y limpieza. Medida la longitud ejecutada.

| Código | Ud | Descripción | Rendimiento | Precio | Importe |
|---|---|---|---|---|---|
| ATC00100 | h | CUADRILLA ALBAÑILERÍA, FORMADA POR OFICIAL 1ª Y PEÓN ESP. | 0.2 | 38.75 | 7.75 |
| AGL00100 | m3 | LECHADA DE CEMENTO CEM II/A-L 32,5 N | 0.001 | 116.28 | 0.12 |
| AGM01600 | m3 | MORTERO BASTARDO M10 (1:0,5:4) CEM II/A-L 32,5 N Y CAL | 0.003 | 100.17 | 0.30 |
| RW03700 | m | REMATE PIEDRA CALIZA DE 7x5 cm | 1.081 | 6.85 | 7.40 |
|  |  | Total |  |  | 15.57 |

**10WRN90013** m ALBARDILLA DE PIEDRA CALIZA DE 30x3 cm
Precio: 28.03
Albardilla de piedra caliza de 30 cm de ancho y 3 cm de espesor, con goterón de al menos 5 mm de ancho, recibido con mortero bastardo M10 (1:0,5:4) sobre fábrica de 1 pie de espesor, incluso enlechado y limpieza. Medida la longitud ejecutada.

| Código | Ud | Descripción | Rendimiento | Precio | Importe |
|---|---|---|---|---|---|
| ATC00100 | h | CUADRILLA ALBAÑILERÍA, FORMADA POR OFICIAL 1ª Y PEÓN ESP. | 0.23 | 38.75 | 8.91 |
| AGL00100 | m3 | LECHADA DE CEMENTO CEM II/A-L 32,5 N | 0.001 | 116.28 | 0.12 |
| AGM01600 | m3 | MORTERO BASTARDO M10 (1:0,5:4) CEM II/A-L 32,5 N Y CAL | 0.012 | 100.17 | 1.20 |
| RW03820 | m | ALBARDILLA PIEDRA CALIZA 30x3 cm | 1.081 | 16.47 | 17.80 |
|  |  | Total |  |  | 28.03 |

###### 10WRW Varios

**10WRW00001** m ALBARDILLA PIEZAS PREFABRICADAS DE HORMIGÓN 40x25x7 cm
Precio: 15.93
Albardilla con piezas prefabricadas de hormigón de 40x25x7 cm, a cara vista, con goterón en ambos extremos, recibidas con mortero M5 (1:6), recibidas con mortero M5 de cemento CEM II/A-L 32,5 N con plastificante, incluso rejuntado con lechada de cemento blanco BL 22,5 X y limpieza. Medida la longitud ejecutada.

| Código | Ud | Descripción | Rendimiento | Precio | Importe |
|---|---|---|---|---|---|
| ATC00100 | h | CUADRILLA ALBAÑILERÍA, FORMADA POR OFICIAL 1ª Y PEÓN ESP. | 0.35 | 38.75 | 13.56 |
| AGL00100 | m3 | LECHADA DE CEMENTO CEM II/A-L 32,5 N | 0.001 | 116.28 | 0.12 |
| AGM00500 | m3 | MORTERO DE CEMENTO M5 (1:6) CEM II/A-L 32,5 N | 0.007 | 54.58 | 0.38 |
| RW00100 | u | ALBARDILLA HORMIGÓN 40x25x7 cm | 2.6 | 0.72 | 1.87 |
|  |  | Total |  |  | 15.93 |

**10WRW80000** m ALBARDILLA HORMIGÓN SUPERFICIE PLANA 50x25x4 cm COLOR
Precio: 16.12
Albardilla de hormigón prefabricado con superficie plana, en piezas de 50x25x4 cm, en color blanco/beig, con goterón en ambos extremos, recibidas con mortero M5 de cemento CEM II/A-L 32,5 N con plastificante, incluso rejuntado con lechada de cemento blanco BL 22,5 X y limpieza. Medida la longitud ejecutada.

| Código | Ud | Descripción | Rendimiento | Precio | Importe |
|---|---|---|---|---|---|
| ATC00100 | h | CUADRILLA ALBAÑILERÍA, FORMADA POR OFICIAL 1ª Y PEÓN ESP. | 0.2 | 38.75 | 7.75 |
| AGL80600 | m3 | LECHADA DE CEMENTO BLANCO BL 22,5 X | 0.001 | 181.92 | 0.18 |
| AGM00800 | m3 | MORTERO DE CEMENTO M5 (1:6) CEM II/A-L 32,5 N + PLAST. | 0.005 | 56.2 | 0.28 |
| RW80000 | m | ALBARDILLA HORMIGÓN BLANCO/BEIGE 25x4 cm | 1 | 7.91 | 7.91 |
|  |  | Total |  |  | 16.12 |

**10WRW80150** m ALBARDILLA HORMIGÓN DOBLE PTE. 50x25x5 cm COLOR
Precio: 19.9
Albardilla de hormigón prefabricado con superficie en doble pendiente, en piezas de 50x25x5 cm, en color blanco/beig, con goterón en ambos extremos, recibidas con mortero M5 de cemento CEM II/A-L 32,5 N con plastificante, incluso rejuntado con lechada de cemento blanco BL 22,5 X y limpieza. Medida la longitud ejecutada.

| Código | Ud | Descripción | Rendimiento | Precio | Importe |
|---|---|---|---|---|---|
| ATC00100 | h | CUADRILLA ALBAÑILERÍA, FORMADA POR OFICIAL 1ª Y PEÓN ESP. | 0.2 | 38.75 | 7.75 |
| AGL80600 | m3 | LECHADA DE CEMENTO BLANCO BL 22,5 X | 0.001 | 181.92 | 0.18 |
| AGM00800 | m3 | MORTERO DE CEMENTO M5 (1:6) CEM II/A-L 32,5 N + PLAST. | 0.005 | 56.2 | 0.28 |
| RW80015 | m | ALBARDILLA HORMIGÓN BLANCO/BEIGE 25x5 cm | 1 | 11.69 | 11.69 |
|  |  | Total |  |  | 19.9 |

##### 10WW Varios

###### 10WWW Varios

**10WWW00001** m2 ENCIMERA Y FRENTE MÁRMOL BLANCO MACAEL PARA LAVABOS
Precio: 139.13
Encimera y frente para encastre de lavabos, de mármol blanco Macael de 3 cm de espesor, pulido, incluso formación de huecos y colocación sobre placa de apoyo, tomado con mortero M5 (1:6). Medida la superficie ejecutada, desarrollando el frente y sin deducir huecos.

| Código | Ud | Descripción | Rendimiento | Precio | Importe |
|---|---|---|---|---|---|
| ATC00100 | h | CUADRILLA ALBAÑILERÍA, FORMADA POR OFICIAL 1ª Y PEÓN ESP. | 1.2 | 38.75 | 46.50 |
| AGM00500 | m3 | MORTERO DE CEMENTO M5 (1:6) CEM II/A-L 32,5 N | 0.021 | 54.58 | 1.15 |
| RW01800 | m2 | ENCIMERA MÁRMOL BLANCO MACAEL PARA LAVABOS | 1.081 | 83.05 | 89.78 |
| WW00300 | u | MATERIAL COMPLEMENTARIO O PZAS. ESPECIALES | 2 | 0.55 | 1.10 |
| WW00400 | u | PEQUEÑO MATERIAL | 2 | 0.3 | 0.60 |
|  |  | Total |  |  | 139.13 |

**10WWW00006** m2 ENCIMERA MÁRMOL BLANCO MACAEL
Precio: 196.14
Encimera de mármol blanco Macael de 3 cm de espesor, pulido, colocado sobre placa de apoyo, tomado con mortero M5 (1:6), en piezas de dimensiones máximas de 1,50x0,60 m. Medida la superficie ejecutada.

| Código | Ud | Descripción | Rendimiento | Precio | Importe |
|---|---|---|---|---|---|
| ATC00100 | h | CUADRILLA ALBAÑILERÍA, FORMADA POR OFICIAL 1ª Y PEÓN ESP. | 0.7 | 38.75 | 27.13 |
| AGM00500 | m3 | MORTERO DE CEMENTO M5 (1:6) CEM II/A-L 32,5 N | 0.021 | 54.58 | 1.15 |
| RW01700 | m2 | ENCIMERA MÁRMOL BLANCO MACAEL 3 cm 1,50x0,60 m | 1.081 | 154.5 | 167.01 |
| WW00300 | u | MATERIAL COMPLEMENTARIO O PZAS. ESPECIALES | 1 | 0.55 | 0.55 |
| WW00400 | u | PEQUEÑO MATERIAL | 1 | 0.3 | 0.30 |
|  |  | Total |  |  | 196.14 |

**10WWW00011** m2 TRAT. SUP. PARAMENTOS DE HORMIGÓN A LA MARTILLINA
Precio: 23.55
Tratamiento superficial de paramentos de hormigón a la martillina, por procedimiento mecánicos. Medida la superficie ejecutada.

| Código | Ud | Descripción | Rendimiento | Precio | Importe |
|---|---|---|---|---|---|
| ATC00100 | h | CUADRILLA ALBAÑILERÍA, FORMADA POR OFICIAL 1ª Y PEÓN ESP. | 0.6 | 38.75 | 23.25 |
| WW00400 | u | PEQUEÑO MATERIAL | 1 | 0.3 | 0.30 |
|  |  | Total |  |  | 23.55 |

### 11 CARPINTERÍA Y ELEMENTOS DE SEGURIDAD Y PROTECCIÓN (04/04/2006)

#### 11A ACERO (06/01/2008)

##### 11AM Mamparas (06/01/2008)

###### 11AMA Abatibles (06/01/2008)

###### 11AMC Correderas (06/01/2008)

###### 11AMF Fijas

**11AMF00200** m2 MAMPARA FIJA ACERO INOXIDABLE TIPO III (1,50-3 m2)
Precio: 95.41
Mampara fija, ejecutada con perfiles de acero inoxidable al cromo-niquel (18% CR-8% NI) de 1,2 mm de espesor con acabado en esmerilado fino o en pulido espejo, tipo III (1,50-3 m2), incluso precerco de perfil tubular conformado en frío de acero galvanizado con patillas de fijación, junquillos, juntas de estanqueidad de fibra de polipropileno y tornillería de acero inoxidable. Medida de fuera a fuera del cerco.

| Código | Ud | Descripción | Rendimiento | Precio | Importe |
|---|---|---|---|---|---|
| TO01600 | h | OF. 1ª CERRAJERO-CHAPISTA | 0.15 | 19.85 | 2.98 |
| TP00100 | h | PEÓN ESPECIAL | 0.05 | 18.9 | 0.95 |
| KA01100 | m | PRECERCO TUBO ACERO GALVANIZADO ABATIBLE O FIJO | 3 | 3.11 | 9.33 |
| KA06000 | m2 | MAMPARA FIJA ACERO INOX. (T-III) (18%Cr,8%Ni) | 1 | 81.6 | 81.60 |
| WW00300 | u | MATERIAL COMPLEMENTARIO O PZAS. ESPECIALES | 1 | 0.55 | 0.55 |
|  |  | Total |  |  | 95.41 |

**11AMF00210** m2 MAMPARA FIJA ACERO INOXIDABLE TIPO IV (> 3 m2)
Precio: 63.29
Mampara fija, ejecutada con perfiles de acero inoxidable al cromo-niquel (18% CR-8% NI) de 1,2 mm de espesor con acabado en esmerilado fino o en pulido espejo, tipo IV (> 3 m2), incluso precerco de perfil tubular conformado en frío de acero galvanizado con patillas de fijación, junquillos, juntas de estanqueidad de fibra de polipropileno y tornillería de acero inoxidable. Medida de fuera a fuera del cerco.

| Código | Ud | Descripción | Rendimiento | Precio | Importe |
|---|---|---|---|---|---|
| TO01600 | h | OF. 1ª CERRAJERO-CHAPISTA | 0.12 | 19.85 | 2.38 |
| TP00100 | h | PEÓN ESPECIAL | 0.05 | 18.9 | 0.95 |
| KA01100 | m | PRECERCO TUBO ACERO GALVANIZADO ABATIBLE O FIJO | 2 | 3.11 | 6.22 |
| KA06100 | m2 | MAMPARA FIJA ACERO INOX. (T-IV) (18%Cr,8%Ni) | 1 | 53.19 | 53.19 |
| WW00300 | u | MATERIAL COMPLEMENTARIO O PZAS. ESPECIALES | 1 | 0.55 | 0.55 |
|  |  | Total |  |  | 63.29 |

###### 11AMP Plegables (06/01/2008)

###### 11AMW Varios (06/01/2008)

##### 11AP Puertas (06/01/2008)

###### 11APA Abatibles

**11APA00125** m2 PUERTA ABATIBLE AC. GALVANIZADO TIPO III (1,50-3 m2)
Precio: 49.38
Puerta de hojas abatibles ejecutada con perfiles conformados en frío de acero galvanizado, de espesor mínimo 0,8 mm, tipo III (1,50-3m2), incluso junquillos, cantoneras, patillas de fijación, juntas de estanqueidad de neopreno, vierteaguas, herrajes de colgar, cierre y seguridad y p.p. de sellado de juntas con masilla elástica; construida según CTE. Medida de fuera a fuera del cerco.

| Código | Ud | Descripción | Rendimiento | Precio | Importe |
|---|---|---|---|---|---|
| TP00100 | h | PEÓN ESPECIAL | 0.17 | 18.9 | 3.21 |
| KA01500 | m2 | PUERTA ABATIBLE AC. GALVANIZADO (T-III) | 1 | 41.72 | 41.72 |
| RW01900 | m | JUNTA DE SELLADO | 3 | 1.3 | 3.90 |
| WW00300 | u | MATERIAL COMPLEMENTARIO O PZAS. ESPECIALES | 1 | 0.55 | 0.55 |
|  |  | Total |  |  | 49.38 |

**11APA00126** m2 PUERTA ABATIBLE AC. GALVANIZADO TIPO IV (> 3 m2)
Precio: 46.04
Puerta de hojas abatibles ejecutada con perfiles conformados en frío de acero galvanizado, de espesor mínimo 0,8 mm tipo IV (> 3 m2), incluso junquillos, cantoneras, patillas de fijación, juntas de estanqueidad de neopreno, vierteaguas, herrajes de colgar y cierre y p.p. de sellado de juntas con masilla elástica; construida según CTE. Medida de fuera a fuera del cerco.

| Código | Ud | Descripción | Rendimiento | Precio | Importe |
|---|---|---|---|---|---|
| TP00100 | h | PEÓN ESPECIAL | 0.15 | 18.9 | 2.84 |
| KA01600 | m2 | PUERTA ABATIBLE AC. GALVANIZADO (T-IV) | 1 | 40.05 | 40.05 |
| RW01900 | m | JUNTA DE SELLADO | 2 | 1.3 | 2.60 |
| WW00300 | u | MATERIAL COMPLEMENTARIO O PZAS. ESPECIALES | 1 | 0.55 | 0.55 |
|  |  | Total |  |  | 46.04 |

**11APA00150** m2 CANCELA CERCO Y BASTIDOR CON TUBOS ACERO Y BARROTES DE TUBO
Precio: 46.18
Cancela formada por: cerco y bastidor de hoja con tubos de acero laminado en frío de 60.40.2. mm y barrotes de tubo de 40.20.1 mm, incluso herrajes de colgar y seguridad, cerradura y pomos o manivela. Medida de fuera a fuera del cerco.

| Código | Ud | Descripción | Rendimiento | Precio | Importe |
|---|---|---|---|---|---|
| ATC00400 | h | CUADRILLA FORMADA POR OFICIAL 1ª INSTALADOR Y AYUDANTE | 0.2 | 38.89 | 7.78 |
| TP00100 | h | PEÓN ESPECIAL | 0.05 | 18.9 | 0.95 |
| KA00500 | kg | ACERO EN PERFILES TUBULARES MANUFACTURADO | 18.5 | 1.66 | 30.71 |
| KW01400 | u | CERRADURA LLAVE PLANA | 0.5 | 7.88 | 3.94 |
| WW00300 | u | MATERIAL COMPLEMENTARIO O PZAS. ESPECIALES | 4 | 0.55 | 2.20 |
| WW00400 | u | PEQUEÑO MATERIAL | 2 | 0.3 | 0.60 |
|  |  | Total |  |  | 46.18 |

**11APA00151** m2 CANCELA CERCO Y BASTIDOR CON PLETINAS Y BARROTES CUADRADILLO
Precio: 55.29
Cancela formada por: cerco y bastidor de hoja con pletinas de 60,8 mm y barrotes de cuadradillos de 14 mm, incluso herrajes de colgar y seguridad, cerradura y pomos o manivela. Medida de fuera a fuera del cerco.

| Código | Ud | Descripción | Rendimiento | Precio | Importe |
|---|---|---|---|---|---|
| ATC00400 | h | CUADRILLA FORMADA POR OFICIAL 1ª INSTALADOR Y AYUDANTE | 0.2 | 38.89 | 7.78 |
| TP00100 | h | PEÓN ESPECIAL | 0.05 | 18.9 | 0.95 |
| KA00100 | kg | ACERO EN CUADRADILLOS MANUFACTURADO | 12.5 | 1.33 | 16.63 |
| KA00200 | kg | ACERO EN PLETINAS MANUFACTURADO | 18.7 | 1.24 | 23.19 |
| KW01400 | u | CERRADURA LLAVE PLANA | 0.5 | 7.88 | 3.94 |
| WW00300 | u | MATERIAL COMPLEMENTARIO O PZAS. ESPECIALES | 4 | 0.55 | 2.20 |
| WW00400 | u | PEQUEÑO MATERIAL | 2 | 0.3 | 0.60 |
|  |  | Total |  |  | 55.29 |

**11APA00175** m2 PUERTA ABATIBLE AC. CONFORMADO Y CHAPA GALVANIZADA
Precio: 88.9
Puerta metálica de hojas abatibles con perfiles conformados en frío y empanelado de acero galvanizado, de espesor mínimo 0,8 mm, incluso patillas de fijación, herrajes de colgar, cierre y seguridad y p.p. de sellado de juntas con masilla elástica; construida según CTE. Medida de fuera a fuera del cerco.

| Código | Ud | Descripción | Rendimiento | Precio | Importe |
|---|---|---|---|---|---|
| TP00100 | h | PEÓN ESPECIAL | 0.17 | 18.9 | 3.21 |
| KA01300 | m2 | PUERTA ABATIBLE AC. CONFORMADO Y CHAPA GALVANIZADA | 1 | 73.76 | 73.76 |
| KW01200 | u | CERRADURA LLAVE PLANA 1ª CALIDAD | 0.4 | 21.94 | 8.78 |
| RW01900 | m | JUNTA DE SELLADO | 2 | 1.3 | 2.60 |
| WW00300 | u | MATERIAL COMPLEMENTARIO O PZAS. ESPECIALES | 1 | 0.55 | 0.55 |
|  |  | Total |  |  | 88.9 |

**11APA00176** m2 PUERTA ABATIBLE AC. CONFORMADO, CHAPA GALV. Y REJILLA
Precio: 103.39
Puerta metálica de hojas abatibles con perfiles conformados en frío y empanelado de acero galvanizado, de espesor mínimo 0,8 mm y rejilla de lamas, incluso patillas de fijación, herrajes de colgar, cierre y seguridad y p.p. de sellado de juntas con masilla elástica; construida según CTE. Medida de fuera a fuera del cerco.

| Código | Ud | Descripción | Rendimiento | Precio | Importe |
|---|---|---|---|---|---|
| TP00100 | h | PEÓN ESPECIAL | 0.17 | 18.9 | 3.21 |
| KA01400 | m2 | PUERTA ABATIBLE AC. CONFORMADO, CHAPA GALV. Y REJILLA | 1 | 88.25 | 88.25 |
| KW01200 | u | CERRADURA LLAVE PLANA 1ª CALIDAD | 0.4 | 21.94 | 8.78 |
| RW01900 | m | JUNTA DE SELLADO | 2 | 1.3 | 2.60 |
| WW00300 | u | MATERIAL COMPLEMENTARIO O PZAS. ESPECIALES | 1 | 0.55 | 0.55 |
|  |  | Total |  |  | 103.39 |

**11APA00177** m2 PUERTA ABATIBLE AC. CONFORMADO, CHAPA GLAV. CIERRE AUTOMAT.
Precio: 113.28
Puerta metálica de hojas abatibles con perfiles conformados en frío y empanelado de acero galvanizado, de espesor mínimo 0,8 mm, incluso patillas de fijación, herrajes de colgar, seguridad y cierre automático y p.p. de sellado de juntas con masilla elástica; construida según CTE. Medida de fuera a fuera del cerco.

| Código | Ud | Descripción | Rendimiento | Precio | Importe |
|---|---|---|---|---|---|
| TO01600 | h | OF. 1ª CERRAJERO-CHAPISTA | 0.1 | 19.85 | 1.99 |
| TP00100 | h | PEÓN ESPECIAL | 0.17 | 18.9 | 3.21 |
| KA01300 | m2 | PUERTA ABATIBLE AC. CONFORMADO Y CHAPA GALVANIZADA | 1 | 73.76 | 73.76 |
| KW01200 | u | CERRADURA LLAVE PLANA 1ª CALIDAD | 0.4 | 21.94 | 8.78 |
| KW01700 | u | CIERRE AUTOMÁTICO | 0.6 | 38.23 | 22.94 |
| RW01900 | m | JUNTA DE SELLADO | 2 | 1.3 | 2.60 |
|  |  | Total |  |  | 113.28 |

**11APA00200** m2 PUERTA ABATIBLE PARA ACRISTALAR CON BARROTES
Precio: 101.97
Puerta metálica para acristalar formada por: cerco y bastidor de hojas con tubos de acero laminado en frío de 60.40.2. mm, barrotes de 40.20.1 mm y junquillos de 20.10.1 mm, incluso herrajes de colgar y seguridad, cerradura, pomos o manivela y p.p. de sellado de juntas con masilla elástica; construida según CTE. Medida de fuera a fuera del cerco.

| Código | Ud | Descripción | Rendimiento | Precio | Importe |
|---|---|---|---|---|---|
| TP00100 | h | PEÓN ESPECIAL | 0.15 | 18.9 | 2.84 |
| KA02000 | m2 | PUERTA ABATIBLE PARA ACRISTALAR CON BARROTES | 1 | 95.98 | 95.98 |
| RW01900 | m | JUNTA DE SELLADO | 2 | 1.3 | 2.60 |
| WW00300 | u | MATERIAL COMPLEMENTARIO O PZAS. ESPECIALES | 1 | 0.55 | 0.55 |
|  |  | Total |  |  | 101.97 |

**11APA00210** m2 PUERTA ABATIBLE ACERO INOXIDABLE TIPO IV (> 3 m2)
Precio: 136.07
Puerta de hojas abatibles, ejecutada con perfiles de acero inoxidable al cromo-niquel (18% CR-8% NI) de 1,2 mm de espesor con acabado en esmerilado fino o en pulido espejo, tipo IV (> 3 m2), incluso precerco de perfil tubular conformado en frío de acero galvanizado con patillas de fijación, junquillos, juntas de estanqueidad de fibra de polipropileno, vierteaguas, herrajes de colgar, cierre y seguridad, p.p. de sellado de juntas con masilla elástica y tornillería de acero inoxidable; construida según CTE. Medida de fuera a fuera del cerco.

| Código | Ud | Descripción | Rendimiento | Precio | Importe |
|---|---|---|---|---|---|
| TO01600 | h | OF. 1ª CERRAJERO-CHAPISTA | 0.12 | 19.85 | 2.38 |
| TP00100 | h | PEÓN ESPECIAL | 0.15 | 18.9 | 2.84 |
| KA01100 | m | PRECERCO TUBO ACERO GALVANIZADO ABATIBLE O FIJO | 2 | 3.11 | 6.22 |
| KA06300 | m2 | PUERTA ABATIBLE AC. INOX. (T-IV) (18%Cr,8%Ni) | 1 | 121.48 | 121.48 |
| RW01900 | m | JUNTA DE SELLADO | 2 | 1.3 | 2.60 |
| WW00300 | u | MATERIAL COMPLEMENTARIO O PZAS. ESPECIALES | 1 | 0.55 | 0.55 |
|  |  | Total |  |  | 136.07 |

**11APA80000** m2 PUERTA ENTRADA ABATIBLE AC. GALVANIZADO LACADO
Precio: 271.25
Puerta de entrada de seguridad hojas abatibles ejecutada con dos chapas de acero galvanizado en caliente, con espesor mínimo 1,2 mm con acabado en lacado, nucleo inyectado de espuma de rígida de poliuretano de alta densidad, bulones antipalanca, cerradura de seguridad embutida con 3 puntos de cierre, junquillos, cantoneras, mirilla, patillas de fijación, precerco de acero conformado en frio de 1,5 mm de espesor, juntas de estanqueidad de neopreno, herrajes de cuelgue, cierre y seguridad y p.p. de sellado de juntas con masilla elástica; construida según CTE. Medida de fuera a fuera del cerco.

| Código | Ud | Descripción | Rendimiento | Precio | Importe |
|---|---|---|---|---|---|
| TP00100 | h | PEÓN ESPECIAL | 0.36 | 18.9 | 6.80 |
| KA80200 | m2 | PUERTA ENTRADA ABATIBLE SEG. AC. GALVANIZADO LACADO | 1 | 260 | 260.00 |
| RW01900 | m | JUNTA DE SELLADO | 3 | 1.3 | 3.90 |
| WW00300 | u | MATERIAL COMPLEMENTARIO O PZAS. ESPECIALES | 1 | 0.55 | 0.55 |
|  |  | Total |  |  | 271.25 |

**11APA80010** m2 PUERTA CHAPA CUARTERONES AC. GALVANIZADO RESINA EPOXI
Precio: 131.25
Puerta hojas abatibles ejecutada con dos chapas de acero galvanizado en caliente, con espesor mínimo 1,2 mm con acabado en resina epoxi y panel intermedio, rigidizadores con perfiles conformados en frio, junquillos, cerco de acero conformado en frio de 1,5 mm de espesor, juntas de estanqueidad de neopreno, herrajes de cuelgue y cierre y p.p. de sellado de juntas con masilla elástica; construida según CTE. Medida de fuera a fuera del cerco.

| Código | Ud | Descripción | Rendimiento | Precio | Importe |
|---|---|---|---|---|---|
| TP00100 | h | PEÓN ESPECIAL | 0.36 | 18.9 | 6.80 |
| KA80210 | m2 | PUERTA CUARTERONES AC. GALVANIZADO EPOXI | 1 | 120 | 120.00 |
| RW01900 | m | JUNTA DE SELLADO | 3 | 1.3 | 3.90 |
| WW00300 | u | MATERIAL COMPLEMENTARIO O PZAS. ESPECIALES | 1 | 0.55 | 0.55 |
|  |  | Total |  |  | 131.25 |

**11APA80020** m2 PUERTA ABATIBLE LAMAS TIPO MALLORQUINA METÁLICA
Precio: 142.66
Puerta metálica de hojas abatibles con perfiles conformados en frío de tubo para marco y empanelado de lamas metálicas de acero, incluso patillas de fijación, herrajes de colgar, cierre y seguridad y p.p. de sellado de juntas con masilla elástica; construida según CTE. Medida de fuera a fuera del cerco.

| Código | Ud | Descripción | Rendimiento | Precio | Importe |
|---|---|---|---|---|---|
| TP00100 | h | PEÓN ESPECIAL | 0.17 | 18.9 | 3.21 |
| KA80230 | m2 | PUERTA ABATIBLE TIPO MALLORQUINA LAMAS | 1 | 135 | 135.00 |
| RW01900 | m | JUNTA DE SELLADO | 3 | 1.3 | 3.90 |
| WW00300 | u | MATERIAL COMPLEMENTARIO O PZAS. ESPECIALES | 1 | 0.55 | 0.55 |
|  |  | Total |  |  | 142.66 |

###### 11APC Correderas

**11APC00125** m2 PUERTA CORREDERA AC. GALVANIZADO TIPO III (1,50-3 m2)
Precio: 51.15
Puerta de hojas correderas ejecutada con perfiles conformados en frío de acero galvanizado, de espesor mínimo 0,8 mm, tipo III (1,50-3m2), incluso junquillos, cantoneras, patillas de fijación, juntas de estanqueidad de neopreno, herrajes de deslizamiento, cierre y seguridad y p.p. de sellado de juntas con masilla elástica; construida según CTE. Medida de fuera a fuera del cerco.

| Código | Ud | Descripción | Rendimiento | Precio | Importe |
|---|---|---|---|---|---|
| TP00100 | h | PEÓN ESPECIAL | 0.17 | 18.9 | 3.21 |
| KA02100 | m2 | PUERTA CORREDERA AC. GALVANIZADO (T-III) | 1 | 43.49 | 43.49 |
| RW01900 | m | JUNTA DE SELLADO | 3 | 1.3 | 3.90 |
| WW00300 | u | MATERIAL COMPLEMENTARIO O PZAS. ESPECIALES | 1 | 0.55 | 0.55 |
|  |  | Total |  |  | 51.15 |

**11APC00126** m2 PUERTA CORREDERA AC. GALVANIZADO TIPO IV (> 3 m2)
Precio: 44.34
Puerta de hojas correderas ejecutada con perfiles conformados en frío de acero galvanizado, de espesor mínimo 0,8 mm, tipo IV (> 3 m2), incluso junquillos, cantoneras, patillas de fijación, juntas de estanqueidad de neopreno, herrajes de deslizamiento, cierre y seguridad y p.p. de sellado de juntas con masilla elástica; construida según CTE. Medida de fuera a fuera del cerco.

| Código | Ud | Descripción | Rendimiento | Precio | Importe |
|---|---|---|---|---|---|
| TP00100 | h | PEÓN ESPECIAL | 0.15 | 18.9 | 2.84 |
| KA02200 | m2 | PUERTA CORREDERA AC. GALVANIZADO (T-IV) | 1 | 38.35 | 38.35 |
| RW01900 | m | JUNTA DE SELLADO | 2 | 1.3 | 2.60 |
| WW00300 | u | MATERIAL COMPLEMENTARIO O PZAS. ESPECIALES | 1 | 0.55 | 0.55 |
|  |  | Total |  |  | 44.34 |

**11APC00200** m2 PUERTA CORREDERA ACERO INOXIDABLE TIPO III (1,50-3 m2)
Precio: 146.56
Puerta de hojas corredera, ejecutada con perfiles de acero inoxidable al cromo-niquel (18% CR-8% NI) de 1,2 mm de espesor con acabado en esmerilado fino o en pulido espejo, tipo III (1,50-3 m2), incluso precerco de perfil tubular conformado en frío de acero galvanizado con patillas de fijación, junquillos, juntas de estanqueidad de fibra de polipropileno, vierteaguas, herrajes de deslizamiento, cierre y seguridad, p.p. de sellado de juntas con masilla elástica y tornillería de acero inoxidable; construida según CTE. Medida de fuera a fuera del cerco.

| Código | Ud | Descripción | Rendimiento | Precio | Importe |
|---|---|---|---|---|---|
| TO01600 | h | OF. 1ª CERRAJERO-CHAPISTA | 0.15 | 19.85 | 2.98 |
| TP00100 | h | PEÓN ESPECIAL | 0.17 | 18.9 | 3.21 |
| KA01200 | m | PRECERCO TUBO ACERO GALVANIZADO CORREDERA | 3 | 3.57 | 10.71 |
| KA06400 | m2 | PUERTA CORREDERA AC. INOX. (T-III) (18%Cr,8%Ni) | 1 | 125.21 | 125.21 |
| RW01900 | m | JUNTA DE SELLADO | 3 | 1.3 | 3.90 |
| WW00300 | u | MATERIAL COMPLEMENTARIO O PZAS. ESPECIALES | 1 | 0.55 | 0.55 |
|  |  | Total |  |  | 146.56 |

**11APC00210** m2 PUERTA CORREDERA ACERO INOXIDABLE TIPO IV (> 3 m2)
Precio: 96.86
Puerta de hojas correderas, ejecutada con perfiles de acero inoxidable al cromo-niquel (18% CR-8% NI) de 1,2 mm de espesor con acabado en esmerilado fino o en pulido espejo, tipo IV (> 3 m2), incluso precerco de perfil tubular conformado en frío de acero galvanizado con patillas de fijación, junquillos, juntas de estanqueidad de fibra de polipropileno, vierteaguas, herrajes de deslizamiento, cierre y seguridad, p.p. de sellado de juntas con masilla elástica y tornillería de acero inoxidable; construida según CTE. Medida de fuera a fuera del cerco.

| Código | Ud | Descripción | Rendimiento | Precio | Importe |
|---|---|---|---|---|---|
| TO01600 | h | OF. 1ª CERRAJERO-CHAPISTA | 0.12 | 19.85 | 2.38 |
| TP00100 | h | PEÓN ESPECIAL | 0.15 | 18.9 | 2.84 |
| KA01200 | m | PRECERCO TUBO ACERO GALVANIZADO CORREDERA | 2 | 3.57 | 7.14 |
| KA06500 | m2 | PUERTA CORREDERA AC. INOX. (T-IV) (18%Cr,8%Ni) | 1 | 81.35 | 81.35 |
| RW01900 | m | JUNTA DE SELLADO | 2 | 1.3 | 2.60 |
| WW00300 | u | MATERIAL COMPLEMENTARIO O PZAS. ESPECIALES | 1 | 0.55 | 0.55 |
|  |  | Total |  |  | 96.86 |

###### 11APP Plegables (06/01/2008)

###### 11APR Arrollables (25/06/2008)

###### 11APW Varios

**11APW00001** m2 PUERTA ABATIBLE AC. LAMINADO PARA ACRIST. 1 HOJA
Precio: 117.73
Puerta metálica de una hoja abatible con perfiles de acero laminado en caliente A-37b de 40 mm, incluso bulones, junquillos, cantoneras, patillas de fijación, herrajes de colgar, cierre y seguridad y p.p. de sellado de juntas con masilla elástica; construida según CTE. Medida de fuera a fuera del cerco.

| Código | Ud | Descripción | Rendimiento | Precio | Importe |
|---|---|---|---|---|---|
| TP00100 | h | PEÓN ESPECIAL | 0.19 | 18.9 | 3.59 |
| KA01900 | m2 | PUERTA ABATIBLE AC. TIPO S 235 JR, 40 mm PARA ACRISTALAR | 1 | 95.98 | 95.98 |
| KW01200 | u | CERRADURA LLAVE PLANA 1ª CALIDAD | 0.6 | 21.94 | 13.16 |
| RW01900 | m | JUNTA DE SELLADO | 3 | 1.3 | 3.90 |
| WW00300 | u | MATERIAL COMPLEMENTARIO O PZAS. ESPECIALES | 2 | 0.55 | 1.10 |
|  |  | Total |  |  | 117.73 |

**11APW00002** m2 PUERTA ABATIBLE AC. LAMINADO PARA ACRIST. 2 HOJAS
Precio: 111.67
Puerta metálica de dos hojas abatibles con perfiles de acero laminado en caliente A-37b de 40 mm, incluso bulones, junquillos, cantoneras, patillas de fijación, herrajes de colgar, cierre y seguridad y p.p. de sellado de juntas con masilla elástica; construida según CTE. Medida de fuera a fuera del cerco.

| Código | Ud | Descripción | Rendimiento | Precio | Importe |
|---|---|---|---|---|---|
| TP00100 | h | PEÓN ESPECIAL | 0.17 | 18.9 | 3.21 |
| KA01900 | m2 | PUERTA ABATIBLE AC. TIPO S 235 JR, 40 mm PARA ACRISTALAR | 1 | 95.98 | 95.98 |
| KW01200 | u | CERRADURA LLAVE PLANA 1ª CALIDAD | 0.4 | 21.94 | 8.78 |
| RW01900 | m | JUNTA DE SELLADO | 2 | 1.3 | 2.60 |
| WW00300 | u | MATERIAL COMPLEMENTARIO O PZAS. ESPECIALES | 2 | 0.55 | 1.10 |
|  |  | Total |  |  | 111.67 |

**11APW00011** m2 PUERTA GARAJE BASCULANTE CH. ACERO PLEGADA
Precio: 160.78
Puerta de acceso a garaje de hojas basculantes de 6 a 10 m2, formada por: cerco de perfil tubular laminado en frío de 60x40x3 mm con garras de fijación, hojas con estructura de perfiles de iguales características, de 50x50x2 mm, empaneladas por una cara con chapa plegada de 0,8 mm, incluso p.p. de guías poleas, contrapesos, cables, tirador, cerradura y ayudas de albañilería; construida según CTE. Medida de fuera a fuera del cerco.

| Código | Ud | Descripción | Rendimiento | Precio | Importe |
|---|---|---|---|---|---|
| ATC00100 | h | CUADRILLA ALBAÑILERÍA, FORMADA POR OFICIAL 1ª Y PEÓN ESP. | 0.5 | 38.75 | 19.38 |
| TO01600 | h | OF. 1ª CERRAJERO-CHAPISTA | 1.6 | 19.85 | 31.76 |
| KA00500 | kg | ACERO EN PERFILES TUBULARES MANUFACTURADO | 3.57 | 1.66 | 5.93 |
| KA02700 | m2 | PUERTA GARAJE BASCULANTE CH. ACERO PLEGADA | 1 | 102.61 | 102.61 |
| WW00300 | u | MATERIAL COMPLEMENTARIO O PZAS. ESPECIALES | 2 | 0.55 | 1.10 |
|  |  | Total |  |  | 160.78 |

**11APW00012** m2 PUERTA GARAJE CORREDERA CH. ACERO PLEGADA
Precio: 130.39
Puerta de acceso a garaje de hojas correderas, de 6 a 10 m2 ejecutadas con: estructura de perfil tubular laminado en frío de 50x50x2 mm y empanelado por una cara con chapa plegada de 0,8 mm, incluso p.p. de sistema de desplazamiento colgado, con guiador inferior, topes, tiradores, pasadores, cerradura y ayudas de albañilería; construida según CTE. Medida según las dimensiones de las hojas.

| Código | Ud | Descripción | Rendimiento | Precio | Importe |
|---|---|---|---|---|---|
| ATC00100 | h | CUADRILLA ALBAÑILERÍA, FORMADA POR OFICIAL 1ª Y PEÓN ESP. | 0.5 | 38.75 | 19.38 |
| TO01600 | h | OF. 1ª CERRAJERO-CHAPISTA | 1.2 | 19.85 | 23.82 |
| KA02900 | m2 | PUERTA GARAJE CORREDERA CH. ACERO PLEGADA | 1 | 86.09 | 86.09 |
| WW00300 | u | MATERIAL COMPLEMENTARIO O PZAS. ESPECIALES | 2 | 0.55 | 1.10 |
|  |  | Total |  |  | 130.39 |

**11APW00013** m2 PUERTA GARAJE PLEGABLE CH. ACERO PLEGADA
Precio: 140.13
Puerta de acceso a garaje de hojas plegables, de 6 a 10 m2 formada por: cerco de perfil tubular laminado en frío de 50x50x3 mm con garras de fijación; hojas con estructura de perfiles de iguales características, de 50x50x2 mm, empaneladas por una cara con chapa plegada de 0,8 mm y traslapo de pletina calibrada de 30x6 mm, incluso p.p. de herrajes de colgar, cerraduras, pasadores y ayudas de albañilería; construida según CTE. Medida de fuera a fuera del cerco.

| Código | Ud | Descripción | Rendimiento | Precio | Importe |
|---|---|---|---|---|---|
| ATC00100 | h | CUADRILLA ALBAÑILERÍA, FORMADA POR OFICIAL 1ª Y PEÓN ESP. | 0.4 | 38.75 | 15.50 |
| TO01600 | h | OF. 1ª CERRAJERO-CHAPISTA | 1 | 19.85 | 19.85 |
| KA00500 | kg | ACERO EN PERFILES TUBULARES MANUFACTURADO | 3.57 | 1.66 | 5.93 |
| KA03100 | m2 | PUERTA GARAJE PLEGABLE CH. ACERO PLEGADA | 1 | 97.75 | 97.75 |
| WW00300 | u | MATERIAL COMPLEMENTARIO O PZAS. ESPECIALES | 2 | 0.55 | 1.10 |
|  |  | Total |  |  | 140.13 |

**11APW00014** m2 PUERTA GARAJE BASCULANTE CHAPA GALVANIZADA LACADA
Precio: 414.91
Puerta de acceso a garaje de hojas basculantes, de 6 a 10 m2 formada por: cerco de perfil tubular laminado en frío de 60x40x3 mm con garras de fijación, hojas con estructura de perfiles de iguales características, de 50x50x2 mm, empaneladas por una cara con chapa plegada de 0,8 mm, galvanizada y prelacada por inmersión, incluso p.p. de guías, poleas, contrapesos, cables y cierre automático accionado mediante operadores eléctricos, cerradura de contacto y ayudas de albañilería; construida según CTE. Medida de fuera a fuera del cerco.

| Código | Ud | Descripción | Rendimiento | Precio | Importe |
|---|---|---|---|---|---|
| ATC00100 | h | CUADRILLA ALBAÑILERÍA, FORMADA POR OFICIAL 1ª Y PEÓN ESP. | 0.6 | 38.75 | 23.25 |
| TO01600 | h | OF. 1ª CERRAJERO-CHAPISTA | 1.6 | 19.85 | 31.76 |
| TO01800 | h | OF. 1ª ELECTRICISTA | 0.5 | 19.85 | 9.93 |
| KA00500 | kg | ACERO EN PERFILES TUBULARES MANUFACTURADO | 3.57 | 1.66 | 5.93 |
| KA02800 | m2 | PUERTA GARAJE BASCULANTE CHAPA GALVANIZADA LACADA | 1 | 222.45 | 222.45 |
| KW03000 | u | MOTOR ELECTRICO Y MANDO AUTOMÁTICO | 0.15 | 799.29 | 119.89 |
| WW00300 | u | MATERIAL COMPLEMENTARIO O PZAS. ESPECIALES | 2 | 0.55 | 1.10 |
| WW00400 | u | PEQUEÑO MATERIAL | 2 | 0.3 | 0.60 |
|  |  | Total |  |  | 414.91 |

**11APW00015** m2 PUERTA GARAJE CORREDERA CHAPA GALVANIZADA LACADA
Precio: 411.86
Puerta de acceso a garajes de hojas correderas, de 6 a 10 m2 ejecutadas con: estructura de perfil tubular laminado en frío de 50x50x2 mm y empanelado por una cara con chapa plegada de 0,8 mm galvanizada y prelacada por inmersión, incluso p.p. de sistema de deslizamiento colgado con guiador inferior, topes, pasadores y cierre automático accionado mediante operadores eléctricos, cerradura de contacto, y ayudas de albañilería; construida según CTE. Medida de fuera a fuera del cerco.

| Código | Ud | Descripción | Rendimiento | Precio | Importe |
|---|---|---|---|---|---|
| ATC00100 | h | CUADRILLA ALBAÑILERÍA, FORMADA POR OFICIAL 1ª Y PEÓN ESP. | 0.6 | 38.75 | 23.25 |
| TO01600 | h | OF. 1ª CERRAJERO-CHAPISTA | 1.2 | 19.85 | 23.82 |
| TO01800 | h | OF. 1ª ELECTRICISTA | 0.5 | 19.85 | 9.93 |
| KA03000 | m2 | PUERTA GARAJE CORREDERA CHAPA GALVANIZADA LACADA | 1 | 233.27 | 233.27 |
| KW03000 | u | MOTOR ELECTRICO Y MANDO AUTOMÁTICO | 0.15 | 799.29 | 119.89 |
| WW00300 | u | MATERIAL COMPLEMENTARIO O PZAS. ESPECIALES | 2 | 0.55 | 1.10 |
| WW00400 | u | PEQUEÑO MATERIAL | 2 | 0.3 | 0.60 |
|  |  | Total |  |  | 411.86 |

**11APW00050** m2 PUERTA CORTAFUEGO ABATIBLE 1 HOJA TIPO EI2/60/C5
Precio: 230.31
Puerta cortafuego abatible de 1 hoja tipo EI2/60/C5 formada por: cerco de perfil metálico de acero de 2,5 mm de espesor de 22,5x53x37 mm corte a 45 grados y soldado, hoja de 48 mm de chapa de acero doble pared de 1 mm con relleno de material termo-aislante, densidad 120 kg/m2, con dos bisagras especiales, una con resorte regulable de cierre automático cerradura tipo cortafuegos con llave, manillas con alma de acero recubiertas de plástico resistente al calor y escudos metálicos, acabada con capa de pintura de resina epoxi en polvo polimerizada al horno, incluso material complementario y ayudas de albañilería. Adaptada según CTE. Medida de fuera a fuera del cerco.

| Código | Ud | Descripción | Rendimiento | Precio | Importe |
|---|---|---|---|---|---|
| ATC00100 | h | CUADRILLA ALBAÑILERÍA, FORMADA POR OFICIAL 1ª Y PEÓN ESP. | 0.5 | 38.75 | 19.38 |
| TO01600 | h | OF. 1ª CERRAJERO-CHAPISTA | 1.3 | 19.85 | 25.81 |
| KA02500 | m2 | PUERTA CORTAFUEGO ABATIBLE 1 HOJA TIPO EI2/60 | 1 | 183.42 | 183.42 |
| WW00300 | u | MATERIAL COMPLEMENTARIO O PZAS. ESPECIALES | 2 | 0.55 | 1.10 |
| WW00400 | u | PEQUEÑO MATERIAL | 2 | 0.3 | 0.60 |
|  |  | Total |  |  | 230.31 |

**11APW00051** m2 PUERTA CORTAFUEGO ABATIBLE 1 HOJA TIPO EI2/120/C5
Precio: 406.51
Puerta cortafuego abatible de 1 hoja tipo EI/120/C5 formada por: cerco de perfil metálico de acero de 2,5 mm de espesor de 22,5x53x37 mm, corte a 45 grados y soldado, hoja de 48 mm de chapa de acero doble pared de 1 mm con relleno de material termo-aislante, densidad 120 kg/m2 y aislamiento de lana de roca de doble capa, bisagras especiales, una con resorte regulable de cierre automático, cerradura de barra antipanico resistente al calor, y cierra-puertas hidráulico, acabada con capa de pintura de resina epoxi en polvo polimerizada al horno, incluso material complementario y ayudas de albañilería. Adaptada según CTE. Medida de fuera a fuera del cerco.

| Código | Ud | Descripción | Rendimiento | Precio | Importe |
|---|---|---|---|---|---|
| ATC00100 | h | CUADRILLA ALBAÑILERÍA, FORMADA POR OFICIAL 1ª Y PEÓN ESP. | 0.5 | 38.75 | 19.38 |
| TO01600 | h | OF. 1ª CERRAJERO-CHAPISTA | 1.3 | 19.85 | 25.81 |
| KA02600 | m2 | PUERTA CORTAFUEGO ABATIBLE 1 HOJA TIPO EI2/120 | 1 | 241.61 | 241.61 |
| KW04300 | u | BARRA ANTIPÁNICO PARA PUERTA 1 HOJA | 0.6 | 125.67 | 75.40 |
| KW04400 | u | CIERRA-PUERTA HIDRÁULICO PARA 1 HOJA | 0.6 | 71.01 | 42.61 |
| WW00300 | u | MATERIAL COMPLEMENTARIO O PZAS. ESPECIALES | 2 | 0.55 | 1.10 |
| WW00400 | u | PEQUEÑO MATERIAL | 2 | 0.3 | 0.60 |
|  |  | Total |  |  | 406.51 |

**11APW80000** m2 PUERTA GARAJE SECCIONAL CHAPA ACERO PRELACADO
Precio: 155.89
Puerta de acceso a garaje seccional, formada por: hoja de doble chapa acero galvanizada prelacada con aislante intermedio de poliretano inyectado, perímetro incluso p.p. de guías, muelles, cables y cierre manual, cerradura y ayudas de albañilería; construida según CTE. Medida de fuera a fuera del cerco.

| Código | Ud | Descripción | Rendimiento | Precio | Importe |
|---|---|---|---|---|---|
| TP00100 | h | PEÓN ESPECIAL | 0.28 | 18.9 | 5.29 |
| KA80220 | m2 | PUERTA GARAJE SECCIONAL ACERO 40 mm ESPESOR | 1 | 145 | 145.00 |
| RW01900 | m | JUNTA DE SELLADO | 3 | 1.3 | 3.90 |
| WW00300 | u | MATERIAL COMPLEMENTARIO O PZAS. ESPECIALES | 2 | 0.55 | 1.10 |
| WW00400 | u | PEQUEÑO MATERIAL | 2 | 0.3 | 0.60 |
|  |  | Total |  |  | 155.89 |

##### 11AV Ventanas

###### 11AVA Abatibles

**11AVA00125** m2 VENTANA ABATIBLE AC. GALVANIZADO TIPO I (<=0,50 m2)
Precio: 80.63
Ventana de hojas abatibles, ejecutada con perfiles conformados en frío de acero galvanizado, de espesor mínimo 0,8 mm, tipo I (<=0,50 m2), incluso junquillos, cantoneras, patillas de fijación, juntas de estanqueidad de neopreno, vierteaguas, herrajes de colgar y cierre y p.p. de sellado de juntas con masilla elástica; construida según CTE. Medida de fuera a fuera del cerco.

| Código | Ud | Descripción | Rendimiento | Precio | Importe |
|---|---|---|---|---|---|
| TP00100 | h | PEÓN ESPECIAL | 0.3 | 18.9 | 5.67 |
| KA03400 | m2 | VENTANA ABATIBLE AC. GALVANIZADO (T-I) | 1 | 66.61 | 66.61 |
| RW01900 | m | JUNTA DE SELLADO | 6 | 1.3 | 7.80 |
| WW00300 | u | MATERIAL COMPLEMENTARIO O PZAS. ESPECIALES | 1 | 0.55 | 0.55 |
|  |  | Total |  |  | 80.63 |

**11AVA00126** m2 VENTANA ABATIBLE AC. GALVANIZADO TIPO II (0,50-1,50 m2)
Precio: 53.8
Ventana de hojas abatibles, ejecutada con perfiles conformados en frío de acero galvanizado, de espesor mínimo 0,8 mm, tipo II (0,50-1,50 m2), incluso junquillos, cantoneras, patillas de fijación, juntas de estanqueidad de neopreno, vierteaguas, herrajes de colgar y cierre y p.p. de sellado de juntas con masilla elástica; construida según CTE. Medida de fuera a fuera del cerco.

| Código | Ud | Descripción | Rendimiento | Precio | Importe |
|---|---|---|---|---|---|
| TP00100 | h | PEÓN ESPECIAL | 0.2 | 18.9 | 3.78 |
| KA03500 | m2 | VENTANA ABATIBLE AC. GALVANIZADO (T-II) | 1 | 44.27 | 44.27 |
| RW01900 | m | JUNTA DE SELLADO | 4 | 1.3 | 5.20 |
| WW00300 | u | MATERIAL COMPLEMENTARIO O PZAS. ESPECIALES | 1 | 0.55 | 0.55 |
|  |  | Total |  |  | 53.8 |

**11AVA00127** m2 VENTANA ABATIBLE AC. GALVANIZADO TIPO III (1,50-3 m2)
Precio: 51.62
Ventana de hojas abatibles, ejecutada con perfiles conformados en frío de acero galvanizado, de espesor mínimo 0,8 mm, tipo III (1,50-3 m2), incluso junquillos, cantoneras, patillas de fijación, juntas de estanqueidad de neopreno, vierteaguas, herrajes de colgar y cierre y p.p. de sellado de juntas con masilla elástica; construida según CTE. Medida de fuera a fuera del cerco.

| Código | Ud | Descripción | Rendimiento | Precio | Importe |
|---|---|---|---|---|---|
| TP00100 | h | PEÓN ESPECIAL | 0.17 | 18.9 | 3.21 |
| KA03600 | m2 | VENTANA ABATIBLE AC. GALVANIZADO (T-III) | 1 | 43.96 | 43.96 |
| RW01900 | m | JUNTA DE SELLADO | 3 | 1.3 | 3.90 |
| WW00300 | u | MATERIAL COMPLEMENTARIO O PZAS. ESPECIALES | 1 | 0.55 | 0.55 |
|  |  | Total |  |  | 51.62 |

**11AVA00128** m2 VENTANA ABATIBLE AC. GALVANIZADO TIPO IV (> 3 m2)
Precio: 44.65
Ventana de hojas abatibles, ejecutada con perfiles conformados en frío de acero galvanizado, de espesor mínimo 0,8 mm, tipo IV (> 3 m2), incluso junquillos, cantoneras, patillas de fijación, juntas de estanqueidad de neopreno, vierteaguas, herrajes de colgar y cierre y p.p. de sellado de juntas con masilla elástica; construida según CTE. Medida de fuera a fuera del cerco.

| Código | Ud | Descripción | Rendimiento | Precio | Importe |
|---|---|---|---|---|---|
| TP00100 | h | PEÓN ESPECIAL | 0.15 | 18.9 | 2.84 |
| KA03700 | m2 | VENTANA ABATIBLE AC. GALVANIZADO (T-IV) | 1 | 38.66 | 38.66 |
| RW01900 | m | JUNTA DE SELLADO | 2 | 1.3 | 2.60 |
| WW00300 | u | MATERIAL COMPLEMENTARIO O PZAS. ESPECIALES | 1 | 0.55 | 0.55 |
|  |  | Total |  |  | 44.65 |

**11AVA00200** m2 VENTANA ABATIBLE ACERO INOXIDABLE TIPO I (<=0,50 m2)
Precio: 309.11
Ventana de hojas abatibles, ejecutada con perfiles de acero inoxidable al cromo-niquel (18% CR-8% NI) de 1,2 mm de espesor con acabado en esmerilado fino o en pulido espejo, tipo I (<=0,50 m2), incluso precerco de perfil tubular conformado en frío de acero galvanizado con patillas de fijación, junquillos, juntas de estanqueidad de fibra de polipropileno, vierteaguas, herrajes de colgar, cierre y seguridad, p.p. de sellado de juntas con masilla elástica y tornillería de acero inoxidable; construida según CTE. Medida de fuera a fuera del cerco.

| Código | Ud | Descripción | Rendimiento | Precio | Importe |
|---|---|---|---|---|---|
| TO01600 | h | OF. 1ª CERRAJERO-CHAPISTA | 0.35 | 19.85 | 6.95 |
| TP00100 | h | PEÓN ESPECIAL | 0.3 | 18.9 | 5.67 |
| KA01100 | m | PRECERCO TUBO ACERO GALVANIZADO ABATIBLE O FIJO | 6 | 3.11 | 18.66 |
| KA06600 | m2 | VENTANA ABATIBLE AC. INOX. (T-I) (18%Cr,8%Ni) | 1 | 269.48 | 269.48 |
| RW01900 | m | JUNTA DE SELLADO | 6 | 1.3 | 7.80 |
| WW00300 | u | MATERIAL COMPLEMENTARIO O PZAS. ESPECIALES | 1 | 0.55 | 0.55 |
|  |  | Total |  |  | 309.11 |

**11AVA00210** m2 VENTANA ABATIBLE ACERO INOXIDABLE TIPO II (0,50-1,50 m2)
Precio: 236.71
Ventana de hojas abatibles, ejecutada con perfiles de acero inoxidable al cromo-niquel (18% CR-8% NI) de 1,2 mm de espesor con acabado en esmerilado fino o en pulido espejo, tipo II (0,50-1,50 m2), incluso precerco de perfil tubular conformado en frío de acero galvanizado con patillas de fijación, junquillos, juntas de estanqueidad de fibra de polipropileno, vierteaguas, herrajes de colgar, cierre y seguridad, p.p. de sellado de juntas con masilla elástica y tornillería de acero inoxidable; construida según CTE. Medida de fuera a fuera del cerco.

| Código | Ud | Descripción | Rendimiento | Precio | Importe |
|---|---|---|---|---|---|
| TO01600 | h | OF. 1ª CERRAJERO-CHAPISTA | 0.2 | 19.85 | 3.97 |
| TP00100 | h | PEÓN ESPECIAL | 0.2 | 18.9 | 3.78 |
| KA01100 | m | PRECERCO TUBO ACERO GALVANIZADO ABATIBLE O FIJO | 4 | 3.11 | 12.44 |
| KA06700 | m2 | VENTANA ABATIBLE AC. INOX. (T-II) (18%Cr,8%Ni) | 1 | 210.77 | 210.77 |
| RW01900 | m | JUNTA DE SELLADO | 4 | 1.3 | 5.20 |
| WW00300 | u | MATERIAL COMPLEMENTARIO O PZAS. ESPECIALES | 1 | 0.55 | 0.55 |
|  |  | Total |  |  | 236.71 |

**11AVA00220** m2 VENTANA ABATIBLE ACERO INOXIDABLE TIPO III (1,50-3 m2)
Precio: 183.29
Ventana de hojas abatibles ejecutada con perfiles de acero inoxidable al cromo-niquel (18% CR-8% NI) de 1,2 mm de espesor con acabado en esmerilado fino o en pulido espejo, tipo III (1,50-3 m2), incluso precerco de perfil tubular conformado en frío de acero galvanizado con patillas de fijación, junquillos, juntas de estanqueidad de fibra de polipropileno, vierteaguas, herrajes de colgar, cierre y seguridad, p.p. de sellado de juntas con masilla elástica y tornillería de acero inoxidable; construida según CTE. Medida de fuera a fuera del cerco.

| Código | Ud | Descripción | Rendimiento | Precio | Importe |
|---|---|---|---|---|---|
| TO01600 | h | OF. 1ª CERRAJERO-CHAPISTA | 0.15 | 19.85 | 2.98 |
| TP00100 | h | PEÓN ESPECIAL | 0.17 | 18.9 | 3.21 |
| KA01100 | m | PRECERCO TUBO ACERO GALVANIZADO ABATIBLE O FIJO | 3 | 3.11 | 9.33 |
| KA06800 | m2 | VENTANA ABATIBLE AC. INOX. (T-III) (18%Cr,8%Ni) | 1 | 163.32 | 163.32 |
| RW01900 | m | JUNTA DE SELLADO | 3 | 1.3 | 3.90 |
| WW00300 | u | MATERIAL COMPLEMENTARIO O PZAS. ESPECIALES | 1 | 0.55 | 0.55 |
|  |  | Total |  |  | 183.29 |

**11AVA00230** m2 VENTANA ABATIBLE ACERO INOXIDABLE TIPO IV (> 3 m2)
Precio: 120.83
Ventana de hojas abatibles, ejecutada con perfiles de acero inoxidable al cromo-niquel (18% CR-8% NI) de 1,2 mm de espesor con acabado en esmerilado fino o en pulido espejo, tipo IV (> 3 m2), incluso precerco de perfil tubular conformado en frío de acero galvanizado con patillas de fijación, junquillos, juntas de estanqueidad de fibra de polipropileno, vierteaguas, herrajes de colgar, cierre y seguridad, p.p. de sellado de juntas con masilla elástica y tornillería de acero inoxidable; construida según CTE. Medida de fuera a fuera del cerco.

| Código | Ud | Descripción | Rendimiento | Precio | Importe |
|---|---|---|---|---|---|
| TO01600 | h | OF. 1ª CERRAJERO-CHAPISTA | 0.12 | 19.85 | 2.38 |
| TP00100 | h | PEÓN ESPECIAL | 0.15 | 18.9 | 2.84 |
| KA01100 | m | PRECERCO TUBO ACERO GALVANIZADO ABATIBLE O FIJO | 2 | 3.11 | 6.22 |
| KA06900 | m2 | VENTANA ABATIBLE AC. INOX. (T-IV) (18%Cr,8%Ni) | 1 | 106.24 | 106.24 |
| RW01900 | m | JUNTA DE SELLADO | 2 | 1.3 | 2.60 |
| WW00300 | u | MATERIAL COMPLEMENTARIO O PZAS. ESPECIALES | 1 | 0.55 | 0.55 |
|  |  | Total |  |  | 120.83 |

###### 11AVC Correderas

**11AVC00125** m2 VENTANA CORREDERA AC. GALVANIZADO TIPO I (<=0,50 m2)
Precio: 132.7
Ventana de hojas correderas, ejecutada con perfiles conformados en frío de acero galvanizado, de espesor mínimo 0,8 mm, tipo I (<=0,50 m2), incluso junquillos, cantoneras, patillas de fijación, juntas de estanqueidad de neopreno, herrajes de deslizamiento, cierre y seguridad y p.p. de sellado de juntas con masilla elástica; construida según CTE. Medida de fuera a fuera del cerco.

| Código | Ud | Descripción | Rendimiento | Precio | Importe |
|---|---|---|---|---|---|
| TP00100 | h | PEÓN ESPECIAL | 0.3 | 18.9 | 5.67 |
| KA04200 | m2 | VENTANA CORREDERA AC. GALVANIZADO (T-I) | 1 | 118.68 | 118.68 |
| RW01900 | m | JUNTA DE SELLADO | 6 | 1.3 | 7.80 |
| WW00300 | u | MATERIAL COMPLEMENTARIO O PZAS. ESPECIALES | 1 | 0.55 | 0.55 |
|  |  | Total |  |  | 132.7 |

**11AVC00126** m2 VENTANA CORREDERA AC. GALVANIZADO TIPO II (0,50-1,50 m2)
Precio: 71.34
Ventana de hojas correderas, ejecutada con perfiles conformados en frío de acero galvanizado, de espesor mínimo 0,8 mm, tipo II (0,50-1,50 m2), incluso junquillos, cantoneras, patillas de fijación, juntas de estanqueidad de neopreno, herrajes de deslizamiento, cierre y seguridad y p.p. de sellado de juntas con masilla elástica; construida según CTE. Medida de fuera a fuera del cerco.

| Código | Ud | Descripción | Rendimiento | Precio | Importe |
|---|---|---|---|---|---|
| TP00100 | h | PEÓN ESPECIAL | 0.2 | 18.9 | 3.78 |
| KA04300 | m2 | VENTANA CORREDERA AC. GALVANIZADO (T-II) | 1 | 61.81 | 61.81 |
| RW01900 | m | JUNTA DE SELLADO | 4 | 1.3 | 5.20 |
| WW00300 | u | MATERIAL COMPLEMENTARIO O PZAS. ESPECIALES | 1 | 0.55 | 0.55 |
|  |  | Total |  |  | 71.34 |

**11AVC00127** m2 VENTANA CORREDERA AC. GALVANIZADO TIPO III (1,50-3 m2)
Precio: 51.01
Ventana de hojas correderas, ejecutada con perfiles conformados en frío de acero galvanizado, de espesor mínimo 0,8 mm, tipo III (1,50-3 m2), incluso junquillos, cantoneras, patillas de fijación, juntas de estanqueidad de neopreno, herrajes de deslizamiento, cierre y seguridad y p.p. de sellado de juntas con masilla elástica; construida según CTE. Medida de fuera a fuera del cerco.

| Código | Ud | Descripción | Rendimiento | Precio | Importe |
|---|---|---|---|---|---|
| TP00100 | h | PEÓN ESPECIAL | 0.17 | 18.9 | 3.21 |
| KA04400 | m2 | VENTANA CORREDERA AC. GALVANIZADO (T-III) | 1 | 43.9 | 43.90 |
| RW01900 | m | JUNTA DE SELLADO | 3 | 1.3 | 3.90 |
|  |  | Total |  |  | 51.01 |

**11AVC00128** m2 VENTANA CORREDERA AC. GALVANIZADO TIPO IV (> 3 m2)
Precio: 35.67
Ventana de hojas correderas, ejecutada con perfiles conformados en frío de acero galvanizado, de espesor mínimo 0,8 mm, tipo IV (> 3 m2), incluso junquillos, cantoneras, patillas de fijación, juntas de estanqueidad de neopreno, herrajes de deslizamiento, cierre y seguridad y p.p. de sellado de juntas con masilla elástica; construida según CTE. Medida de fuera a fuera del cerco.

| Código | Ud | Descripción | Rendimiento | Precio | Importe |
|---|---|---|---|---|---|
| TP00100 | h | PEÓN ESPECIAL | 0.15 | 18.9 | 2.84 |
| KA04500 | m2 | VENTANA CORREDERA AC. GALVANIZADO (T-IV) | 1 | 29.68 | 29.68 |
| RW01900 | m | JUNTA DE SELLADO | 2 | 1.3 | 2.60 |
| WW00300 | u | MATERIAL COMPLEMENTARIO O PZAS. ESPECIALES | 1 | 0.55 | 0.55 |
|  |  | Total |  |  | 35.67 |

**11AVC00200** m2 VENTANA CORREDERA ACERO INOXIDABLE TIPO I (<=0,50 m2)
Precio: 275.77
Ventana de hojas correderas, ejecutada con perfiles de acero inoxidable al cromo-niquel (18% CR-8% NI) de 1,2 mm de espesor con acabado en esmerilado fino o en pulido espejo, tipo I (<=0,50 m2), incluso precerco de perfil tubular conformado en frío de acero galvanizado con patillas de fijación, junquillos, juntas de estanqueidad de fibra de polipropileno, vierteaguas, herrajes de deslizamiento, cierre y seguridad, p.p. de sellado de juntas con masilla elástica y tornillería de acero inoxidable; construida según CTE. Medida de fuera a fuera del cerco.

| Código | Ud | Descripción | Rendimiento | Precio | Importe |
|---|---|---|---|---|---|
| TO01600 | h | OF. 1ª CERRAJERO-CHAPISTA | 0.35 | 19.85 | 6.95 |
| TP00100 | h | PEÓN ESPECIAL | 0.3 | 18.9 | 5.67 |
| KA01200 | m | PRECERCO TUBO ACERO GALVANIZADO CORREDERA | 6 | 3.57 | 21.42 |
| KA07000 | m2 | VENTANA CORREDERA AC. INOX. (T-I) (18%Cr,8%Ni) | 1 | 233.38 | 233.38 |
| RW01900 | m | JUNTA DE SELLADO | 6 | 1.3 | 7.80 |
| WW00300 | u | MATERIAL COMPLEMENTARIO O PZAS. ESPECIALES | 1 | 0.55 | 0.55 |
|  |  | Total |  |  | 275.77 |

**11AVC00210** m2 VENTANA CORREDERA ACERO INOXIDABLE TIPO II (0,50-1,50 m2)
Precio: 167.01
Ventana de hojas correderas, ejecutada con perfiles de acero inoxidable al cromo-niquel (18% CR-8% NI) de 1,2 mm de espesor con acabado en esmerilado fino o en pulido espejo, tipo II (0.50-1,50 m2), incluso precerco de perfil tubular conformado en frío de acero galvanizado con patillas de fijación, junquillos, juntas de estanqueidad de fibra de polipropileno, vierteaguas, herrajes de deslizamiento, cierre y seguridad, p.p. de sellado de juntas con masilla elástica y tornillería de acero inoxidable; construida según CTE. Medida de fuera a fuera del cerco.

| Código | Ud | Descripción | Rendimiento | Precio | Importe |
|---|---|---|---|---|---|
| TO01600 | h | OF. 1ª CERRAJERO-CHAPISTA | 0.2 | 19.85 | 3.97 |
| TP00100 | h | PEÓN ESPECIAL | 0.2 | 18.9 | 3.78 |
| KA01200 | m | PRECERCO TUBO ACERO GALVANIZADO CORREDERA | 4 | 3.57 | 14.28 |
| KA07100 | m2 | VENTANA CORREDERA AC. INOX. (T-II) (18%Cr,8%Ni) | 1 | 139.23 | 139.23 |
| RW01900 | m | JUNTA DE SELLADO | 4 | 1.3 | 5.20 |
| WW00300 | u | MATERIAL COMPLEMENTARIO O PZAS. ESPECIALES | 1 | 0.55 | 0.55 |
|  |  | Total |  |  | 167.01 |

**11AVC00220** m2 VENTANA CORREDERA ACERO INOXIDABLE TIPO III (1,50-3 m2)
Precio: 112.28
Ventana de hojas correderas, ejecutada con perfiles de acero inoxidable al cromo-niquel (18% CR-8% NI) de 1,2 mm de espesor con acabado en esmerilado fino o en pulido espejo, tipo III (1,50-3 m2), incluso precerco de perfil tubular conformado en frío de acero galvanizado con patillas de fijación, junquillos, juntas de estanqueidad de fibra de polipropileno, vierteaguas, herrajes de deslizamiento, cierre y seguridad, p.p. de sellado de juntas con masilla elástica y tornillería de acero inoxidable; construida según CTE. Medida de fuera a fuera del cerco.

| Código | Ud | Descripción | Rendimiento | Precio | Importe |
|---|---|---|---|---|---|
| TO01600 | h | OF. 1ª CERRAJERO-CHAPISTA | 0.15 | 19.85 | 2.98 |
| TP00100 | h | PEÓN ESPECIAL | 0.17 | 18.9 | 3.21 |
| KA01200 | m | PRECERCO TUBO ACERO GALVANIZADO CORREDERA | 3 | 3.57 | 10.71 |
| KA07200 | m2 | VENTANA CORREDERA AC. INOX. (T-III) (18%Cr,8%Ni) | 1 | 90.93 | 90.93 |
| RW01900 | m | JUNTA DE SELLADO | 3 | 1.3 | 3.90 |
| WW00300 | u | MATERIAL COMPLEMENTARIO O PZAS. ESPECIALES | 1 | 0.55 | 0.55 |
|  |  | Total |  |  | 112.28 |

**11AVC00230** m2 VENTANA CORREDERA ACERO INOXIDABLE TIPO IV (> 3 m2)
Precio: 69.75
Ventana de hojas correderas, ejecutada con perfiles de acero inoxidable al cromo-niquel (18% CR-8% NI) de 1,2 mm de espesor con acabado en esmerilado fino o en pulido espejo, tipo IV (> 3 m2), incluso precerco de perfil tubular conformado en frío de acero galvanizado con patillas de fijación, junquillos, juntas de estanqueidad de fibra de polipropileno, vierteaguas, herrajes de deslizamiento, cierre y seguridad, p.p. de sellado de juntas con masilla elástica y tornillería de acero inoxidable; construida según CTE. Medida de fuera a fuera del cerco.

| Código | Ud | Descripción | Rendimiento | Precio | Importe |
|---|---|---|---|---|---|
| TO01600 | h | OF. 1ª CERRAJERO-CHAPISTA | 0.12 | 19.85 | 2.38 |
| TP00100 | h | PEÓN ESPECIAL | 0.15 | 18.9 | 2.84 |
| KA01200 | m | PRECERCO TUBO ACERO GALVANIZADO CORREDERA | 2 | 3.57 | 7.14 |
| KA07300 | m2 | VENTANA CORREDERA AC. INOX. (T-IV) (18%Cr,8%Ni) | 1 | 54.24 | 54.24 |
| RW01900 | m | JUNTA DE SELLADO | 2 | 1.3 | 2.60 |
| WW00300 | u | MATERIAL COMPLEMENTARIO O PZAS. ESPECIALES | 1 | 0.55 | 0.55 |
|  |  | Total |  |  | 69.75 |

###### 11AVF Fijas

**11AVF00125** m2 VENTANA FIJA AC. GALVANIZADO TIPO I (<=0,50 m2)
Precio: 56.35
Ventana fija ejecutada con perfiles conformados en frío de acero galvanizado, de espesor mínimo 0,8 mm, tipo I (<=0,50 m2), incluso junquillos cantoneras, patillas de fijación, juntas de estanqueidad de neopreno y p.p. de sellado de juntas con masilla elástica; construida según CTE. Medida de fuera a fuera del cerco.

| Código | Ud | Descripción | Rendimiento | Precio | Importe |
|---|---|---|---|---|---|
| TP00100 | h | PEÓN ESPECIAL | 0.3 | 18.9 | 5.67 |
| KA05000 | m2 | VENTANA FIJA AC. GALVANIZADO (T-I) | 1 | 42.33 | 42.33 |
| RW01900 | m | JUNTA DE SELLADO | 6 | 1.3 | 7.80 |
| WW00300 | u | MATERIAL COMPLEMENTARIO O PZAS. ESPECIALES | 1 | 0.55 | 0.55 |
|  |  | Total |  |  | 56.35 |

**11AVF00126** m2 VENTANA FIJA AC. GALVANIZADO TIPO II (0,50-1,50 m2)
Precio: 38.43
Ventana fija ejecutada con perfiles conformados en frío de acero galvanizado, de espesor mínimo 0,8 mm, tipo II (0,50-1,50 m2), incluso junquillos cantoneras, patillas de fijación, juntas de estanqueidad de neopreno y p.p. de sellado de juntas con masilla elástica; construida según CTE. Medida de fuera a fuera del cerco.

| Código | Ud | Descripción | Rendimiento | Precio | Importe |
|---|---|---|---|---|---|
| TP00100 | h | PEÓN ESPECIAL | 0.2 | 18.9 | 3.78 |
| KA05100 | m2 | VENTANA FIJA AC. GALVANIZADO (T-II) | 1 | 28.9 | 28.90 |
| RW01900 | m | JUNTA DE SELLADO | 4 | 1.3 | 5.20 |
| WW00300 | u | MATERIAL COMPLEMENTARIO O PZAS. ESPECIALES | 1 | 0.55 | 0.55 |
|  |  | Total |  |  | 38.43 |

**11AVF00127** m2 VENTANA FIJA AC. GALVANIZADO TIPO III (1,50-3 m2)
Precio: 29.95
Ventana fija ejecutada con perfiles conformados en frío de acero galvanizado, de espesor mínimo 0,8 mm, tipo III (1,50-3 m2), incluso junquillos, cantoneras, patillas de fijación, juntas de estanqueidad de neopreno y p.p. de sellado de juntas con masilla elástica; construida según CTE. Medida de fuera a fuera del cerco.

| Código | Ud | Descripción | Rendimiento | Precio | Importe |
|---|---|---|---|---|---|
| TP00100 | h | PEÓN ESPECIAL | 0.17 | 18.9 | 3.21 |
| KA05200 | m2 | VENTANA FIJA AC. GALVANIZADO (T-III) | 1 | 22.29 | 22.29 |
| RW01900 | m | JUNTA DE SELLADO | 3 | 1.3 | 3.90 |
| WW00300 | u | MATERIAL COMPLEMENTARIO O PZAS. ESPECIALES | 1 | 0.55 | 0.55 |
|  |  | Total |  |  | 29.95 |

**11AVF00128** m2 VENTANA FIJA AC. GALVANIZADO TIPO IV (> 3 m2)
Precio: 26.49
Ventana fija ejecutada con perfiles conformados en frío de acero galvanizado, de espesor mínimo 0,8 mm, tipo IV (> 3 m2), incluso junquillos, cantoneras, patillas de fijación, juntas de estanqueidad de neopreno y p.p. de sellado de juntas con masilla elástica; construida según CTE. Medida de fuera a fuera del cerco.

| Código | Ud | Descripción | Rendimiento | Precio | Importe |
|---|---|---|---|---|---|
| TP00100 | h | PEÓN ESPECIAL | 0.15 | 18.9 | 2.84 |
| KA05300 | m2 | VENTANA FIJA AC. GALVANIZADO (T-IV) | 1 | 20.5 | 20.50 |
| RW01900 | m | JUNTA DE SELLADO | 2 | 1.3 | 2.60 |
| WW00300 | u | MATERIAL COMPLEMENTARIO O PZAS. ESPECIALES | 1 | 0.55 | 0.55 |
|  |  | Total |  |  | 26.49 |

**11AVF00200** m2 VENTANA FIJA ACERO INOXIDABLE TIPO I (<=0,50 m2)
Precio: 188.73
Ventana fija, ejecutada con perfiles de acero inoxidable al cromo-niquel (18% CR-8% NI) de 1,2 mm de espesor con acabado en esmerilado fino o en pulido espejo, tipo I (<=0,50 m2), incluso precerco de perfil tubular conformado en frío de acero galvanizado con patillas de fijación, junquillos, juntas de estanqueidad de fibra de polipropileno, vierteaguas, p.p. de sellado de juntas con masilla elástica y tornillería de acero inoxidable; construida según CTE. Medida de fuera a fuera del cerco.

| Código | Ud | Descripción | Rendimiento | Precio | Importe |
|---|---|---|---|---|---|
| TO01600 | h | OF. 1ª CERRAJERO-CHAPISTA | 0.35 | 19.85 | 6.95 |
| TP00100 | h | PEÓN ESPECIAL | 0.3 | 18.9 | 5.67 |
| KA01100 | m | PRECERCO TUBO ACERO GALVANIZADO ABATIBLE O FIJO | 6 | 3.11 | 18.66 |
| KA07400 | m2 | VENTANA FIJA AC. INOX. (T-I) (18%Cr,8%Ni) | 1 | 149.1 | 149.10 |
| RW01900 | m | JUNTA DE SELLADO | 6 | 1.3 | 7.80 |
| WW00300 | u | MATERIAL COMPLEMENTARIO O PZAS. ESPECIALES | 1 | 0.55 | 0.55 |
|  |  | Total |  |  | 188.73 |

**11AVF00210** m2 VENTANA FIJA ACERO INOXIDABLE TIPO II (0,50-1,50 m2)
Precio: 130.69
Ventana fija, ejecutada con perfiles de acero inoxidable al cromo-niquel (18% CR-8% NI) de 1,2 mm de espesor con acabado en esmerilado fino o en pulido espejo, tipo II (0.50-1,50 m2), incluso precerco de perfil tubular conformado en frío de acero galvanizado con patillas de fijación, junquillos, juntas de estanqueidad de fibra de polipropileno, vierteaguas, p.p. de sellado de juntas con masilla elástica y tornillería de acero inoxidable; construida según CTE. Medida de fuera a fuera del cerco.

| Código | Ud | Descripción | Rendimiento | Precio | Importe |
|---|---|---|---|---|---|
| TO01600 | h | OF. 1ª CERRAJERO-CHAPISTA | 0.2 | 19.85 | 3.97 |
| TP00100 | h | PEÓN ESPECIAL | 0.2 | 18.9 | 3.78 |
| KA01100 | m | PRECERCO TUBO ACERO GALVANIZADO ABATIBLE O FIJO | 4 | 3.11 | 12.44 |
| KA07500 | m2 | VENTANA FIJA AC. INOX. (T-II) (18%Cr,8%Ni) | 1 | 104.75 | 104.75 |
| RW01900 | m | JUNTA DE SELLADO | 4 | 1.3 | 5.20 |
| WW00300 | u | MATERIAL COMPLEMENTARIO O PZAS. ESPECIALES | 1 | 0.55 | 0.55 |
|  |  | Total |  |  | 130.69 |

**11AVF00220** m2 VENTANA FIJA ACERO INOXIDABLE TIPO III (1,50-3 m2)
Precio: 91.74
Ventana fija, ejecutada con perfiles de acero inoxidable al cromo-niquel (18% CR-8% NI) de 1,2 mm de espesor con acabado en esmerilado fino o en pulido espejo, tipo III (1,50-3 m2), incluso precerco de perfil tubular conformado en frío de acero galvanizado con patillas de fijación, junquillos, juntas de estanqueidad de fibra de polipropileno, vierteaguas, p.p. de sellado de juntas con masilla elástica y tornillería de acero inoxidable; construida según CTE. Medida de fuera a fuera del cerco.

| Código | Ud | Descripción | Rendimiento | Precio | Importe |
|---|---|---|---|---|---|
| TO01600 | h | OF. 1ª CERRAJERO-CHAPISTA | 0.15 | 19.85 | 2.98 |
| TP00100 | h | PEÓN ESPECIAL | 0.17 | 18.9 | 3.21 |
| KA01100 | m | PRECERCO TUBO ACERO GALVANIZADO ABATIBLE O FIJO | 3 | 3.11 | 9.33 |
| KA07600 | m2 | VENTANA FIJA AC. INOX. (T-III) (18%Cr,8%Ni) | 1 | 71.77 | 71.77 |
| RW01900 | m | JUNTA DE SELLADO | 3 | 1.3 | 3.90 |
| WW00300 | u | MATERIAL COMPLEMENTARIO O PZAS. ESPECIALES | 1 | 0.55 | 0.55 |
|  |  | Total |  |  | 91.74 |

**11AVF00230** m2 VENTANA FIJA ACERO INOXIDABLE TIPO IV (> 3 m2)
Precio: 57.65
Ventana fija, ejecutada con perfiles de acero inoxidable al cromo-niquel (18% CR-8% NI) de 1,2 mm de espesor con acabado en esmerilado fino o en pulido espejo, tipo IV (> 3 m2), incluso precerco de perfil tubular conformado en frío de acero galvanizado con patillas de fijación, junquillos, juntas de estanqueidad de fibra de polipropileno, vierteaguas, p.p. de sellado de juntas con masilla elástica y tornillería de acero inoxidable; construida según CTE. Medida de fuera a fuera del cerco.

| Código | Ud | Descripción | Rendimiento | Precio | Importe |
|---|---|---|---|---|---|
| TO01600 | h | OF. 1ª CERRAJERO-CHAPISTA | 0.12 | 19.85 | 2.38 |
| TP00100 | h | PEÓN ESPECIAL | 0.15 | 18.9 | 2.84 |
| KA01100 | m | PRECERCO TUBO ACERO GALVANIZADO ABATIBLE O FIJO | 2 | 3.11 | 6.22 |
| KA07700 | m2 | VENTANA FIJA AC. INOX. (T-IV) (18%Cr,8%Ni) | 1 | 43.06 | 43.06 |
| RW01900 | m | JUNTA DE SELLADO | 2 | 1.3 | 2.60 |
| WW00300 | u | MATERIAL COMPLEMENTARIO O PZAS. ESPECIALES | 1 | 0.55 | 0.55 |
|  |  | Total |  |  | 57.65 |

###### 11AVW Varios

**11AVW00001** m2 VENTANA FIJA AC. LAMINADO
Precio: 37.84
Ventana metálica fija con perfiles laminados en caliente de acero A-37b de 40 mm, incluso junquillos, cantoneras, patillas de fijación y p.p. de sellado de juntas con masilla elástica; construida según CTE. Medida de fuera a fuera del cerco.

| Código | Ud | Descripción | Rendimiento | Precio | Importe |
|---|---|---|---|---|---|
| TP00100 | h | PEÓN ESPECIAL | 0.2 | 18.9 | 3.78 |
| KA05800 | m2 | VENTANA FIJA AC. TIPO S 235 JR 40 mm | 1 | 28.31 | 28.31 |
| RW01900 | m | JUNTA DE SELLADO | 4 | 1.3 | 5.20 |
| WW00300 | u | MATERIAL COMPLEMENTARIO O PZAS. ESPECIALES | 1 | 0.55 | 0.55 |
|  |  | Total |  |  | 37.84 |

**11AVW00002** m2 VENTANA ABATIBLE AC. LAMINADO EJE VERTICAL 1 HOJA
Precio: 81.74
Ventana metálica de una hoja abatible de eje vertical con perfiles laminados en caliente de acero A-37b de 40 mm, incluso junquillos, cantoneras, patillas de fijación, herrajes de colgar y cierre y p.p. de sellado de juntas con masilla elástica; construida según CTE. Medida de fuera a fuera del cerco.

| Código | Ud | Descripción | Rendimiento | Precio | Importe |
|---|---|---|---|---|---|
| TP00100 | h | PEÓN ESPECIAL | 0.25 | 18.9 | 4.73 |
| KA03200 | m2 | VENTANA ABATIBLE 1 H. AC. TIPO S 235 JR 40 mm | 1 | 69.96 | 69.96 |
| RW01900 | m | JUNTA DE SELLADO | 5 | 1.3 | 6.50 |
| WW00300 | u | MATERIAL COMPLEMENTARIO O PZAS. ESPECIALES | 1 | 0.55 | 0.55 |
|  |  | Total |  |  | 81.74 |

**11AVW00003** m2 VENTANA ABATIBLE AC. LAMINADO EJE VERTICAL 2 HOJAS
Precio: 72.87
Ventana metálica de dos hojas abatibles de eje vertical, con perfiles laminados en caliente de acero A-37b de 40 mm, incluso junquillos, cantoneras, patillas de fijación, herrajes de colgar y cierre y p.p. de sellado de juntas con masilla elástica; construida según CTE. Medida de fuera a fuera del cerco.

| Código | Ud | Descripción | Rendimiento | Precio | Importe |
|---|---|---|---|---|---|
| TP00100 | h | PEÓN ESPECIAL | 0.2 | 18.9 | 3.78 |
| KA03300 | m2 | VENTANA ABATIBLE 2 H. AC. TIPO S 235 JR 40 mm | 1 | 63.34 | 63.34 |
| RW01900 | m | JUNTA DE SELLADO | 4 | 1.3 | 5.20 |
| WW00300 | u | MATERIAL COMPLEMENTARIO O PZAS. ESPECIALES | 1 | 0.55 | 0.55 |
|  |  | Total |  |  | 72.87 |

**11AVW00004** m2 VENTANA ABATIBLE AC. LAMINADO EJE HORIZONTAL 1 HOJA
Precio: 84.93
Ventana metálica de una hoja abatible de eje horizontal, con perfiles laminados en caliente de acero A-37b de 40 mm, incluso junquillos, cantoneras, patillas de fijación, herrajes de colgar y cierre y p.p. de sellado de juntas con masilla elástica; construida según CTE. Medida de fuera a fuera del cerco.

| Código | Ud | Descripción | Rendimiento | Precio | Importe |
|---|---|---|---|---|---|
| TP00100 | h | PEÓN ESPECIAL | 0.35 | 18.9 | 6.62 |
| KA03200 | m2 | VENTANA ABATIBLE 1 H. AC. TIPO S 235 JR 40 mm | 1 | 69.96 | 69.96 |
| RW01900 | m | JUNTA DE SELLADO | 6 | 1.3 | 7.80 |
| WW00300 | u | MATERIAL COMPLEMENTARIO O PZAS. ESPECIALES | 1 | 0.55 | 0.55 |
|  |  | Total |  |  | 84.93 |

##### 11AW Varios (06/01/2008)

###### 11AWW Varios (06/01/2008)

#### 11L ALEACIONES LIGERAS (06/01/2008)

##### 11LA Armarios (20/08/2008)

###### 11LAA Corredera

**11LAA80000** m2 ARMARIO DE ALUMINIO LACADO PUERTAS CORREDERAS
Precio: 174.97
Puerta de hojas correderas, ejecutada con perfiles de aleación de aluminio con espesor de 1,5 mm, y capa de lacado según normas GSB con espesor mínimo 60 micras, incluso precerco de perfil tubular conformado en frío de acero galvanizado con patillas de fijación, junquillos, juntas de estanqueidad de neopreno, carril de perfil de aluminio en suelo y techo con tapetas y molduras para los marcos, hojas de tablero de 13 mm con espejos pegados al mismo, herrajes de deslizamiento cierre y p.p. de sellado de juntas con masilla elástica. Medida de fuera a fuera del cerco.

| Código | Ud | Descripción | Rendimiento | Precio | Importe |
|---|---|---|---|---|---|
| TO01600 | h | OF. 1ª CERRAJERO-CHAPISTA | 0.15 | 19.85 | 2.98 |
| TP00100 | h | PEÓN ESPECIAL | 0.17 | 18.9 | 3.21 |
| KA01100 | m | PRECERCO TUBO ACERO GALVANIZADO ABATIBLE O FIJO | 3 | 3.11 | 9.33 |
| KL80370 | m2 | PUERTA CORREDERA ALUMINIO ARMARIO C/ESPEJO | 1 | 155 | 155.00 |
| RW01900 | m | JUNTA DE SELLADO | 3 | 1.3 | 3.90 |
| WW00300 | u | MATERIAL COMPLEMENTARIO O PZAS. ESPECIALES | 1 | 0.55 | 0.55 |
|  |  | Total |  |  | 174.97 |

###### 11LAV Varios (20/08/2008)

##### 11LM Mamparas (06/01/2008)

###### 11LMA Abatibles

**11LMA00001** m2 MAMPARA DUCHA PUERTA ABAT. CRISTAL TEMPLADO 6 MM
Precio: 261.65
Mampara para plato ducha formada por puerta abatible con vidrio templado de 6 mm de espesor y perfiles de aluminio lacado color, incluso elementos de sujección y material complementario. Medido de fuera a fuera del cerco.

| Código | Ud | Descripción | Rendimiento | Precio | Importe |
|---|---|---|---|---|---|
| TO02100 | h | OFICIAL 1ª | 0.35 | 19.85 | 6.95 |
| KL00110 | m2 | MAMPARA ALUM. LACADO DUCHA P. ABAT. CRIS. SEGUR. | 1 | 251.6 | 251.60 |
| WW00300 | u | MATERIAL COMPLEMENTARIO O PZAS. ESPECIALES | 4 | 0.55 | 2.20 |
| WW00400 | u | PEQUEÑO MATERIAL | 3 | 0.3 | 0.90 |
|  |  | Total |  |  | 261.65 |

###### 11LMC Correderas

**11LMC00001** m2 MAMPARA DUCHA PUERTA CORR. PLACA ACRÍLICA
Precio: 289.61
Mampara para plato ducha formada por puerta corredera con placa acrílica y perfiles de aluminio lacado color, incluso elementos de sujección y material complementario. Medido de fuera a fuera del cerco.

| Código | Ud | Descripción | Rendimiento | Precio | Importe |
|---|---|---|---|---|---|
| TO02100 | h | OFICIAL 1ª | 0.6 | 19.85 | 11.91 |
| KL00114 | m2 | MAMPARA ALUM. LACADO DUCHA P. CORRED. PLACA ACRIL. | 1 | 272.9 | 272.90 |
| WW00300 | u | MATERIAL COMPLEMENTARIO O PZAS. ESPECIALES | 6 | 0.55 | 3.30 |
| WW00400 | u | PEQUEÑO MATERIAL | 5 | 0.3 | 1.50 |
|  |  | Total |  |  | 289.61 |

###### 11LMF Fijas

**11LMF00001** m2 MAMPARA FIJA ALUM. TIPO III (1,50-3 m2)
Precio: 46.57
Mampara fija ejecutada con perfiles de aleación de aluminio con espesor de 1,5 mm y capa de anodizado en su color de 15 micras, tipo III (1,50-3 m2), incluso precerco de perfil tubular conformado en frío de acero galvanizado con patillas de fijación, junquillos y juntas de estanqueidad de neopreno. Medida de fuera a fuera del cerco.

| Código | Ud | Descripción | Rendimiento | Precio | Importe |
|---|---|---|---|---|---|
| TO01600 | h | OF. 1ª CERRAJERO-CHAPISTA | 0.15 | 19.85 | 2.98 |
| TP00100 | h | PEÓN ESPECIAL | 0.05 | 18.9 | 0.95 |
| KA01100 | m | PRECERCO TUBO ACERO GALVANIZADO ABATIBLE O FIJO | 3 | 3.11 | 9.33 |
| KL00500 | m2 | MAMPARA FIJA ALUM. (T-III) | 1 | 32.76 | 32.76 |
| WW00300 | u | MATERIAL COMPLEMENTARIO O PZAS. ESPECIALES | 1 | 0.55 | 0.55 |
|  |  | Total |  |  | 46.57 |

**11LMF00002** m2 MAMPARA FIJA ALUM. TIPO IV (> 3 m2)
Precio: 34.17
Mampara fija ejecutada con perfiles de aleación de aluminio con espesor de 1,5 mm y capa de anodizado en su color de 15 micras, tipo IV (> 3 m2), incluso precerco de perfil tubular conformado en frío de acero galvanizado con patillas de fijación, junquillos y juntas de estanqueidad de neopreno. Medida de fuera a fuera del cerco.

| Código | Ud | Descripción | Rendimiento | Precio | Importe |
|---|---|---|---|---|---|
| TO01600 | h | OF. 1ª CERRAJERO-CHAPISTA | 0.12 | 19.85 | 2.38 |
| TP00100 | h | PEÓN ESPECIAL | 0.05 | 18.9 | 0.95 |
| KA01100 | m | PRECERCO TUBO ACERO GALVANIZADO ABATIBLE O FIJO | 2 | 3.11 | 6.22 |
| KL00600 | m2 | MAMPARA FIJA ALUM. (T-IV) | 1 | 24.07 | 24.07 |
| WW00300 | u | MATERIAL COMPLEMENTARIO O PZAS. ESPECIALES | 1 | 0.55 | 0.55 |
|  |  | Total |  |  | 34.17 |

**11LMF00003** m2 MAMPARA DUCHA FIJA, CRISTAL TEMPLADO 6 MM
Precio: 234.79
Mampara para plato ducha formada por parte fija con cristal templado de 6 mm de espesor y perfiles de aluminio lacado color, incluso elementos de sujección y material complementario. Medido de fuera a fuera del cerco.

| Código | Ud | Descripción | Rendimiento | Precio | Importe |
|---|---|---|---|---|---|
| TO02100 | h | OFICIAL 1ª | 0.3 | 19.85 | 5.96 |
| KL00112 | m2 | MAMPARA ALUM. LACADO DUCHA FIJA. CRIS. SEGUR. | 1 | 225.73 | 225.73 |
| WW00300 | u | MATERIAL COMPLEMENTARIO O PZAS. ESPECIALES | 4 | 0.55 | 2.20 |
| WW00400 | u | PEQUEÑO MATERIAL | 3 | 0.3 | 0.90 |
|  |  | Total |  |  | 234.79 |

**11LMF00013** m2 MAMPARA DUCHA FIJA, PLACA ACRÍLICA
Precio: 137.46
Mampara para plato ducha formada por parte fija con placa acrílica y perfiles de aluminio lacado color, incluso elementos de sujección y material complementario. Medido de fuera a fuera del cerco.

| Código | Ud | Descripción | Rendimiento | Precio | Importe |
|---|---|---|---|---|---|
| TO02100 | h | OFICIAL 1ª | 0.3 | 19.85 | 5.96 |
| KL00116 | m2 | MAMPARA ALUM. LACADO DUCHA FIJA PLACA ACRIL. | 1 | 128.4 | 128.40 |
| WW00300 | u | MATERIAL COMPLEMENTARIO O PZAS. ESPECIALES | 4 | 0.55 | 2.20 |
| WW00400 | u | PEQUEÑO MATERIAL | 3 | 0.3 | 0.90 |
|  |  | Total |  |  | 137.46 |

**11LMF00051** m2 MAMPARA FIJA ALUM. LACADO TIPO III (1,50-3 m2)
Precio: 56.11
Mampara fija ejecutada con perfiles de aleación de aluminio con espesor de 1,5 mm y capa de lacado en color según normas GSB con espesor mínimo 60 micras,tipo III (1,50-3 m2), incluso precerco de perfil tubular conformado en frío de acero galvanizado con patillas de fijación, junquillos y juntas de estanqueidad de neopreno. Medida de fuera a fuera del cerco.

| Código | Ud | Descripción | Rendimiento | Precio | Importe |
|---|---|---|---|---|---|
| TO01600 | h | OF. 1ª CERRAJERO-CHAPISTA | 0.15 | 19.85 | 2.98 |
| TP00100 | h | PEÓN ESPECIAL | 0.05 | 18.9 | 0.95 |
| KA01100 | m | PRECERCO TUBO ACERO GALVANIZADO ABATIBLE O FIJO | 3 | 3.11 | 9.33 |
| KL00100 | m2 | MAMPARA FIJA ALUM. LACADO (T-III) | 1 | 42.3 | 42.30 |
| WW00300 | u | MATERIAL COMPLEMENTARIO O PZAS. ESPECIALES | 1 | 0.55 | 0.55 |
|  |  | Total |  |  | 56.11 |

**11LMF00052** m2 MAMPARA FIJA ALUM. LACADO TIPO IV (> 3 m2)
Precio: 39.98
Mampara fija ejecutada con perfiles de aleación de aluminio con espesor de 1,5 mm y capa de lacado en color según normas GSB con espesor mínimo 60 micras,tipo IV (> 3 m2), incluso precerco de perfil tubular conformado en frío de acero galvanizado con patillas de fijación, junquillos y juntas de estanqueidad de neopreno. Medida de fuera a fuera del cerco.

| Código | Ud | Descripción | Rendimiento | Precio | Importe |
|---|---|---|---|---|---|
| TO01600 | h | OF. 1ª CERRAJERO-CHAPISTA | 0.12 | 19.85 | 2.38 |
| TP00100 | h | PEÓN ESPECIAL | 0.05 | 18.9 | 0.95 |
| KA01100 | m | PRECERCO TUBO ACERO GALVANIZADO ABATIBLE O FIJO | 2 | 3.11 | 6.22 |
| KL00200 | m2 | MAMPARA FIJA ALUM. LACADO (T-IV) | 1 | 29.88 | 29.88 |
| WW00300 | u | MATERIAL COMPLEMENTARIO O PZAS. ESPECIALES | 1 | 0.55 | 0.55 |
|  |  | Total |  |  | 39.98 |

###### 11LMP Plegables

**11LMP00001** m2 MAMPARA BAÑERA 1 H. PLEGABLE CRISTAL TEMPLADO
Precio: 267.83
Mampara para bañera de 1 hoja plegable con cristal templado de 6 mm de espesor y perfiles de aluminio lacado color, incluso elementos de sujección y material complementario. Medido de fuera a fuera del cerco.

| Código | Ud | Descripción | Rendimiento | Precio | Importe |
|---|---|---|---|---|---|
| TO02100 | h | OFICIAL 1ª | 0.5 | 19.85 | 9.93 |
| KL00102 | m2 | MAMPARA ALUM. LACADO BAÑERA 1H. PLEG. CRIS. SEGUR. | 1 | 254.8 | 254.80 |
| WW00300 | u | MATERIAL COMPLEMENTARIO O PZAS. ESPECIALES | 4 | 0.55 | 2.20 |
| WW00400 | u | PEQUEÑO MATERIAL | 3 | 0.3 | 0.90 |
|  |  | Total |  |  | 267.83 |

**11LMP00002** m2 MAMPARA BAÑERA 2 H. PLEGABLES CRISTAL TEMPLADO
Precio: 311.62
Mampara para bañera de 2 hojas plegables con cristal templado de 6 mm de espesor y perfiles de aluminio lacado color, incluso elementos de sujección y material complementario. Medido de fuera a fuera del cerco.

| Código | Ud | Descripción | Rendimiento | Precio | Importe |
|---|---|---|---|---|---|
| TO02100 | h | OFICIAL 1ª | 0.4 | 19.85 | 7.94 |
| KL00104 | m2 | MAMPARA ALUM. LACADO BAÑERA 2H. PLEG. CRIS. SEGUR. | 1 | 300.58 | 300.58 |
| WW00300 | u | MATERIAL COMPLEMENTARIO O PZAS. ESPECIALES | 4 | 0.55 | 2.20 |
| WW00400 | u | PEQUEÑO MATERIAL | 3 | 0.3 | 0.90 |
|  |  | Total |  |  | 311.62 |

**11LMP00010** m2 MAMPARA BAÑERA 2 H. PLEGABLES, PLACA ACRÍLICA
Precio: 236.64
Mampara para bañera de 2 hojas plegables con placas acrílicas y perfiles de aluminio lacado color, incluso elementos de sujección y material complementario. Medido de fuera a fuera del cerco.

| Código | Ud | Descripción | Rendimiento | Precio | Importe |
|---|---|---|---|---|---|
| TO02100 | h | OFICIAL 1ª | 0.4 | 19.85 | 7.94 |
| KL00106 | m2 | MAMPARA ALUM. LACADO BÑÑERA 2H. PLEG. PLACA ACRIL. | 1 | 225.6 | 225.60 |
| WW00300 | u | MATERIAL COMPLEMENTARIO O PZAS. ESPECIALES | 4 | 0.55 | 2.20 |
| WW00400 | u | PEQUEÑO MATERIAL | 3 | 0.3 | 0.90 |
|  |  | Total |  |  | 236.64 |

**11LMP00011** m2 MAMPARA BAÑERA 3 H. PLEGABLES, PLACA ACRÍLICA
Precio: 213.47
Mampara para bañera de 3 hojas plegables con placas acrílicas y perfiles de aluminio lacado color, incluso elementos de sujección y material complementario. Medido de fuera a fuera del cerco.

| Código | Ud | Descripción | Rendimiento | Precio | Importe |
|---|---|---|---|---|---|
| TO02100 | h | OFICIAL 1ª | 0.3 | 19.85 | 5.96 |
| KL00108 | m2 | MAMPARA ALUM. LACADO BAÑERA 3H. PLEG. PLACA ACRIL. | 1 | 204.41 | 204.41 |
| WW00300 | u | MATERIAL COMPLEMENTARIO O PZAS. ESPECIALES | 4 | 0.55 | 2.20 |
| WW00400 | u | PEQUEÑO MATERIAL | 3 | 0.3 | 0.90 |
|  |  | Total |  |  | 213.47 |

###### 11LMW Varios (06/01/2008)

##### 11LP Puertas

###### 11LPA Abatibles

**11LPA00125** m2 PUERTA ABATIBLE ALUM. TIPO III (1,50-3 m2)
Precio: 104.27
Puerta de hojas abatibles ejecutada con perfiles de aleación de aluminio con espesor de 1,5 mm y capa de anodizado en su color de 15 micras, tipo III (1,50-3 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL01300 | m2 | PUERTA ABATIBLE ALUM. (T-III) | 1 | 84.3 | 84.30 |
| RW01900 | m | JUNTA DE SELLADO | 3 | 1.3 | 3.90 |
| WW00300 | u | MATERIAL COMPLEMENTARIO O PZAS. ESPECIALES | 1 | 0.55 | 0.55 |
|  |  | Total |  |  | 104.27 |

**11LPA00126** m2 PUERTA ABATIBLE ALUM. TIPO IV (> 3 m2)
Precio: 92.22
Puerta de hojas abatibles ejecutada con perfiles de aleación de aluminio con espesor de 1,5 mm y capa de anodizado en su color de 15 micras, tipo IV (> 3 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL01400 | m2 | PUERTA ABATIBLE ALUM. (T-IV) | 1 | 77.63 | 77.63 |
| RW01900 | m | JUNTA DE SELLADO | 2 | 1.3 | 2.60 |
| WW00300 | u | MATERIAL COMPLEMENTARIO O PZAS. ESPECIALES | 1 | 0.55 | 0.55 |
|  |  | Total |  |  | 92.22 |

**11LPA00153** m2 PUERTA ABATIBLE ALUM. PARA ACRISTALAR CON BARROTES
Precio: 115.69
Puerta para acristalar formada por: tubos de aleación de aluminio anodizado en su color, con cerco y bastidor de hojas de 60.40.1,5 mm, barrotes de 40.20.1 mm, junquillos de 20.10.1 mm y capa de anodizado de 15 micras, incluso junquillos, juntas de estanqueidad de neopreno, herrajes de colgar y seguridad, cerradura, pomos y p.p. de sellado de juntas con masilla elástica. La carpintería debe cumplir los parámetros de permeabilidad, estanqueidad y resistencia al viento en las zonas A o B; construida según CTE. Medida de fuera a fuera del cerco.

| Código | Ud | Descripción | Rendimiento | Precio | Importe |
|---|---|---|---|---|---|
| TO01600 | h | OF. 1ª CERRAJERO-CHAPISTA | 0.12 | 19.85 | 2.38 |
| TP00100 | h | PEÓN ESPECIAL | 0.15 | 18.9 | 2.84 |
| KL01700 | m2 | PUERTA ABATIBLE ALUM. PARA ACRISTALAR CON BARROTES | 1 | 107.32 | 107.32 |
| RW01900 | m | JUNTA DE SELLADO | 2 | 1.3 | 2.60 |
| WW00300 | u | MATERIAL COMPLEMENTARIO O PZAS. ESPECIALES | 1 | 0.55 | 0.55 |
|  |  | Total |  |  | 115.69 |

**11LPA00175** m2 PUERTA ABATIBLE ALUM. LACADO TIPO III (1,50-3 m2)
Precio: 118.72
Puerta de hojas abatibles, ejecutada con perfiles de aleación de aluminio con espesor de 1,5 mm y y capa de lacado en color según normas GSB con espesor mínimo 60 micras, tipo III (1,50-3 m2), incluso precerco de perfil tubular conformado en frío de acero galvanizado con patillas de fijación, junquillos, juntas de estanqueidad de neopreno, vierteaguas, herrajes de colgar, cierre y seguridad y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL00900 | m2 | PUERTA ABATIBLE ALUM. LACADO (T-III) | 1 | 98.75 | 98.75 |
| RW01900 | m | JUNTA DE SELLADO | 3 | 1.3 | 3.90 |
| WW00300 | u | MATERIAL COMPLEMENTARIO O PZAS. ESPECIALES | 1 | 0.55 | 0.55 |
|  |  | Total |  |  | 118.72 |

**11LPA00176** m2 PUERTA ABATIBLE ALUM. LACADO TIPO IV (> 3 m2)
Precio: 105.15
Puerta de hojas abatibles, ejecutada con perfiles de aleación de aluminio con espesor de 1,5 mm y y capa de lacado en color según normas GSB con espesor mínimo 60 micras, tipo IV (> 3 m2), incluso precerco de perfil tubular conformado en frío de acero galvanizado con patillas de fijación, junquillos, juntas de estanqueidad de neopreno, vierteaguas, herrajes de colgar, cierre y seguridad y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL01000 | m2 | PUERTA ABATIBLE ALUM. LACADO (T-IV) | 1 | 90.56 | 90.56 |
| RW01900 | m | JUNTA DE SELLADO | 2 | 1.3 | 2.60 |
| WW00300 | u | MATERIAL COMPLEMENTARIO O PZAS. ESPECIALES | 1 | 0.55 | 0.55 |
|  |  | Total |  |  | 105.15 |

**11LPA80000** m2 PUERTA ABATIBLE ALUM. LACADO BLANCO TJ TIPO III (1,50-3 m2)
Precio: 114.97
Puerta de hojas abatibles, ejecutada con perfiles de aleación de aluminio con espesor de 1,5 mm y capa de lacado blanco de 60 micras, tipo III (1,50-3 m2), incluso precerco de perfil tubular conformado en frío de acero galvanizado con patillas de fijación, junquillos, juntas de estanqueidad de neopreno, vierteaguas, herrajes de colgar, cierre y seguridad y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL80050 | m2 | PUERTA ABATIBLE ALUMINIO LACADO BLANCO | 1 | 95 | 95.00 |
| RW01900 | m | JUNTA DE SELLADO | 3 | 1.3 | 3.90 |
| WW00300 | u | MATERIAL COMPLEMENTARIO O PZAS. ESPECIALES | 1 | 0.55 | 0.55 |
|  |  | Total |  |  | 114.97 |

**11LPA80005** m2 PUERTA ABATIBLE ALUM. LACADO BLANCO TJ TIPO IV (> 3 m2)
Precio: 102.09
Puerta de hojas abatibles, ejecutada con perfiles de aleación de aluminio con espesor de 1,5 mm y capa de lacado blanco de 60 micras, tipo IV (> 3 m2), incluso precerco de perfil tubular conformado en frío de acero galvanizado con patillas de fijación, junquillos, juntas de estanqueidad de neopreno, vierteaguas, herrajes de colgar, cierre y seguridad y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80052 | m2 | PUERTA ABATIBLE ALUMINIO LACADO BLANCO (T-IV) | 1 | 87.5 | 87.50 |
| RW01900 | m | JUNTA DE SELLADO | 2 | 1.3 | 2.60 |
| WW00300 | u | MATERIAL COMPLEMENTARIO O PZAS. ESPECIALES | 1 | 0.55 | 0.55 |
|  |  | Total |  |  | 102.09 |

**11LPA80010** m2 PUERTA ABATIBLE ALUM. ANODIZADO COLOR TIPO III (1,50-3 m2)
Precio: 139.97
Puerta de hojas abatibles ejecutada con perfiles de aleación de aluminio con espesor de 1,5 mm y capa de anodizado color de 15 micras, tipo III (1,50-3 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL80060 | m2 | PUERTA ABATIBLE ALUMINIO ANODIZADO COLOR | 1 | 120 | 120.00 |
| RW01900 | m | JUNTA DE SELLADO | 3 | 1.3 | 3.90 |
| WW00300 | u | MATERIAL COMPLEMENTARIO O PZAS. ESPECIALES | 1 | 0.55 | 0.55 |
|  |  | Total |  |  | 139.97 |

**11LPA80015** m2 PUERTA ABATIBLE ALUM. ANODIZADO COLOR TIPO IV (> 3 m2)
Precio: 125.09
Puerta de hojas abatibles ejecutada con perfiles de aleación de aluminio con espesor de 1,5 mm y capa de anodizado color de 15 micras, tipo IV (> 3 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80062 | m2 | PUERTA ABATIBLE ALUMINIO ANODIZADO COLOR (T-IV) | 1 | 110.5 | 110.50 |
| RW01900 | m | JUNTA DE SELLADO | 2 | 1.3 | 2.60 |
| WW00300 | u | MATERIAL COMPLEMENTARIO O PZAS. ESPECIALES | 1 | 0.55 | 0.55 |
|  |  | Total |  |  | 125.09 |

**11LPA80020** m2 PUERTA ABATIBLE ALUM. MADERA MIXTA TIPO III (1,50-3 m2)
Precio: 269.97
Puerta de hojas abatibles ejecutada con perfiles de aleación de aluminio con espesor de 1,5 mm y capa de lacado en color según normas GSB con espesor mínimo 60 micras, para terminación exterior y lámina de madera de Sapelly en terminación interior, tipo III (1,50-3 m2), incluso precerco de perfil tubular conformado en frío de acero galvanizado con patillas de fijación, junquillos,juntas de estanqueidad de neopreno, vierteaguas, herrajes de colgar, cierre y seguridad y p.p. de sellado de juntas con masilla elástica. La carpintería debe cumplir los parámetros de permeabilidad, estanqueidad y resistencia al viento en las zonas A o B ; construida según CTE. Medida de fuera a fuera del cerco.

| Código | Ud | Descripción | Rendimiento | Precio | Importe |
|---|---|---|---|---|---|
| TO01600 | h | OF. 1ª CERRAJERO-CHAPISTA | 0.15 | 19.85 | 2.98 |
| TP00100 | h | PEÓN ESPECIAL | 0.17 | 18.9 | 3.21 |
| KA01100 | m | PRECERCO TUBO ACERO GALVANIZADO ABATIBLE O FIJO | 3 | 3.11 | 9.33 |
| KL80070 | m2 | PUERTA ABATIBLE ALUMINIO LACADO MADERA ROBLE | 1 | 250 | 250.00 |
| RW01900 | m | JUNTA DE SELLADO | 3 | 1.3 | 3.90 |
| WW00300 | u | MATERIAL COMPLEMENTARIO O PZAS. ESPECIALES | 1 | 0.55 | 0.55 |
|  |  | Total |  |  | 269.97 |

**11LPA80025** m2 PUERTA ABATIBLE ALUM. MADERA MIXTA TIPO IV (> 3 m2)
Precio: 244.79
Puerta de hojas abatibles ejecutada con perfiles de aleación de aluminio con espesor de 1,5 mm y capa de lacado en color según normas GSB con espesor mínimo 60 micras para terminación exterior y lámina de madera de Sapelly en terminación interior, tipo IV (> 3 m2), incluso precerco de perfil tubular conformado en frío de acero galvanizado con patillas de fijación, junquillos,juntas de estanqueidad de neopreno, vierteaguas, herrajes de colgar, cierre y seguridad y p.p. de sellado de juntas con masilla elástica. La carpintería debe cumplir los parámetros de permeabilidad, estanqueidad y resistencia al viento en las zonas A o B ; construida según CTE. Medida de fuera a fuera del cerco.

| Código | Ud | Descripción | Rendimiento | Precio | Importe |
|---|---|---|---|---|---|
| TO01600 | h | OF. 1ª CERRAJERO-CHAPISTA | 0.12 | 19.85 | 2.38 |
| TP00100 | h | PEÓN ESPECIAL | 0.15 | 18.9 | 2.84 |
| KA01100 | m | PRECERCO TUBO ACERO GALVANIZADO ABATIBLE O FIJO | 2 | 3.11 | 6.22 |
| KL80072 | m2 | PUERTA ABATIBLE ALUMINIO LACADO MADERA ROBLE (T-IV) | 1 | 230.2 | 230.20 |
| RW01900 | m | JUNTA DE SELLADO | 2 | 1.3 | 2.60 |
| WW00300 | u | MATERIAL COMPLEMENTARIO O PZAS. ESPECIALES | 1 | 0.55 | 0.55 |
|  |  | Total |  |  | 244.79 |

**11LPA80030** m2 PUERTA ABATIBLE ALUM. IMITACIÓN MADERA TIPO III (1,50-3 m2)
Precio: 169.97
Puerta de hojas abatibles ejecutada con perfiles de aleación de aluminio con espesor de 1,5 mm y capa de anodizado de 15 micras en una cara, lacado imitación madera con espesor mínimo 60 micras en exterior, tipo III (1,50-3 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL80080 | m2 | PUERTA ABATIBLE ALUMINIO LACADO IMITACIÓN MADERA | 1 | 150 | 150.00 |
| RW01900 | m | JUNTA DE SELLADO | 3 | 1.3 | 3.90 |
| WW00300 | u | MATERIAL COMPLEMENTARIO O PZAS. ESPECIALES | 1 | 0.55 | 0.55 |
|  |  | Total |  |  | 169.97 |

**11LPA80035** m2 PUERTA ABATIBLE ALUM. IMITACIÓN MADERA TIPO IV (> 3 m2)
Precio: 152.59
Puerta de hojas abatibles ejecutada con perfiles de aleación de aluminio con espesor de 1,5 mm y capa de anodizado de 15 micras en una cara, lacado imitación madera con espesor mínimo 60 micras en exterior, tipo IV (> 3 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80082 | m2 | PUERTA ABATIBLE ALUMINIO LACADO IMITACIÓN MADERA (T-IV) | 1 | 138 | 138.00 |
| RW01900 | m | JUNTA DE SELLADO | 2 | 1.3 | 2.60 |
| WW00300 | u | MATERIAL COMPLEMENTARIO O PZAS. ESPECIALES | 1 | 0.55 | 0.55 |
|  |  | Total |  |  | 152.59 |

**11LPA80040** m2 PUERTA ABATIBLE ALUM. LACADO BLANCO C/R.P.T. TIPO III (1,50-3 m2
Precio: 229.97
Puerta de hojas abatibles, con rotura de puente térmico, ejecutada con perfiles de aleación de aluminio con espesor de 1,5 mm y capa de lacado blanco de 60 micras, tipo III (1,50-3 m2), incluso precerco de perfil tubular conformado en frío de acero galvanizado con patillas de fijación, junquillos, juntas de estanqueidad de neopreno, vierteaguas, herrajes de colgar, cierre y seguridad y p.p. de sellado de juntas con masilla elástica. La carpintería debe cumplir los parámetros de permeabilidad, estanqueidad y resistencia al viento en las zonas C o D; construida según CTE. Medida de fuera a fuera del cerco.

| Código | Ud | Descripción | Rendimiento | Precio | Importe |
|---|---|---|---|---|---|
| TO01600 | h | OF. 1ª CERRAJERO-CHAPISTA | 0.15 | 19.85 | 2.98 |
| TP00100 | h | PEÓN ESPECIAL | 0.17 | 18.9 | 3.21 |
| KA01100 | m | PRECERCO TUBO ACERO GALVANIZADO ABATIBLE O FIJO | 3 | 3.11 | 9.33 |
| KL80260 | m2 | PUERTA ABATIBLE ALUMINIO LACADO BLANCO C/R.P.T. | 1 | 210 | 210.00 |
| RW01900 | m | JUNTA DE SELLADO | 3 | 1.3 | 3.90 |
| WW00300 | u | MATERIAL COMPLEMENTARIO O PZAS. ESPECIALES | 1 | 0.55 | 0.55 |
|  |  | Total |  |  | 229.97 |

**11LPA80045** m2 PUERTA ABATIBLE ALUM. LACADO BLANCO C/R.P.T. TIPO IV (> 3 m2)
Precio: 209.59
Puerta de hojas abatibles, con rotura de puente térmico, ejecutada con perfiles de aleación de aluminio con espesor de 1,5 mm y capa de lacado blanco de 60 micras, tipo IV (> 3 m2), incluso precerco de perfil tubular conformado en frío de acero galvanizado con patillas de fijación, junquillos, juntas de estanqueidad de neopreno, vierteaguas, herrajes de colgar, cierre y seguridad y p.p. de sellado de juntas con masilla elástica. La carpintería debe cumplir los parámetros de permeabilidad, estanqueidad y resistencia al viento en las zonas C o D; construida según CTE. Medida de fuera a fuera del cerco.

| Código | Ud | Descripción | Rendimiento | Precio | Importe |
|---|---|---|---|---|---|
| TO01600 | h | OF. 1ª CERRAJERO-CHAPISTA | 0.12 | 19.85 | 2.38 |
| TP00100 | h | PEÓN ESPECIAL | 0.15 | 18.9 | 2.84 |
| KA01100 | m | PRECERCO TUBO ACERO GALVANIZADO ABATIBLE O FIJO | 2 | 3.11 | 6.22 |
| KL80262 | m2 | PUERTA ABATIBLE ALUMINIO LACADO BLANCO C/R.P.T. (T-IV) | 1 | 195 | 195.00 |
| RW01900 | m | JUNTA DE SELLADO | 2 | 1.3 | 2.60 |
| WW00300 | u | MATERIAL COMPLEMENTARIO O PZAS. ESPECIALES | 1 | 0.55 | 0.55 |
|  |  | Total |  |  | 209.59 |

**11LPA80050** m2 PUERTA ABATIBLE ALUM. ANODIZADO C/R.P.T. TIPO III (1,50-3 m2)
Precio: 234.97
Puerta de hojas abatibles con rotura de puente térmico, ejecutada con perfiles de aleación de aluminio con espesor de 1,5 mm y capa de anodizado de 15 micras, tipo III (1,50-3 m2), incluso precerco de perfil tubular conformado en frío de acero galvanizado con patillas de fijación, junquillos,juntas de estanqueidad de neopreno, vierteaguas, herrajes de colgar, cierre y seguridad y p.p. de sellado de juntas con masilla elástica. La carpintería debe cumplir los parámetros de permeabilidad, estanqueidad y resistencia al viento en las zonas C o D; construida según CTE. Medida de fuera a fuera del cerco.

| Código | Ud | Descripción | Rendimiento | Precio | Importe |
|---|---|---|---|---|---|
| TO01600 | h | OF. 1ª CERRAJERO-CHAPISTA | 0.15 | 19.85 | 2.98 |
| TP00100 | h | PEÓN ESPECIAL | 0.17 | 18.9 | 3.21 |
| KA01100 | m | PRECERCO TUBO ACERO GALVANIZADO ABATIBLE O FIJO | 3 | 3.11 | 9.33 |
| KL80270 | m2 | PUERTA ABATIBLE ALUMINIO ANODIZADO CON R.P.T. | 1 | 215 | 215.00 |
| RW01900 | m | JUNTA DE SELLADO | 3 | 1.3 | 3.90 |
| WW00300 | u | MATERIAL COMPLEMENTARIO O PZAS. ESPECIALES | 1 | 0.55 | 0.55 |
|  |  | Total |  |  | 234.97 |

**11LPA80055** m2 PUERTA ABATIBLE ALUM. ANODIZADO C/R.P.T. TIPO IV (> 3 m2)
Precio: 212.59
Puerta de hojas abatibles con rotura de puente térmico, ejecutada con perfiles de aleación de aluminio con espesor de 1,5 mm y capa de anodizado de 15 micras, tipo IV (> 3 m2), incluso precerco de perfil tubular conformado en frío de acero galvanizado con patillas de fijación, junquillos,juntas de estanqueidad de neopreno, vierteaguas, herrajes de colgar, cierre y seguridad y p.p. de sellado de juntas con masilla elástica. La carpintería debe cumplir los parámetros de permeabilidad, estanqueidad y resistencia al viento en las zonas C o D; construida según CTE. Medida de fuera a fuera del cerco.

| Código | Ud | Descripción | Rendimiento | Precio | Importe |
|---|---|---|---|---|---|
| TO01600 | h | OF. 1ª CERRAJERO-CHAPISTA | 0.12 | 19.85 | 2.38 |
| TP00100 | h | PEÓN ESPECIAL | 0.15 | 18.9 | 2.84 |
| KA01100 | m | PRECERCO TUBO ACERO GALVANIZADO ABATIBLE O FIJO | 2 | 3.11 | 6.22 |
| KL80272 | m2 | PUERTA ABATIBLE ALUMINIO ANODIZADO CON R.P.T. (T-IV) | 1 | 198 | 198.00 |
| RW01900 | m | JUNTA DE SELLADO | 2 | 1.3 | 2.60 |
| WW00300 | u | MATERIAL COMPLEMENTARIO O PZAS. ESPECIALES | 1 | 0.55 | 0.55 |
|  |  | Total |  |  | 212.59 |

**11LPA80060** m2 PUERTA ABATIBLE ALUM. LACADO BLANCO MALLORQUINA TIPO III (1,50-3
Precio: 159.97
Puerta de hojas abatibles tipo mallorquina, ejecutada con perfiles de aleación de aluminio con espesor de 1,5 mm y capa de lacado blanco de 60 micras, tipo III (1,50-3 m2), incluso precerco de perfil tubular conformado en frío de acero galvanizado con patillas de fijación, lamas fijas de aluminio, herrajes de colgar y cierre y p.p. de sellado de juntas con masilla elástica; construida según CTE. Medida de fuera a fuera del cerco.

| Código | Ud | Descripción | Rendimiento | Precio | Importe |
|---|---|---|---|---|---|
| TO01600 | h | OF. 1ª CERRAJERO-CHAPISTA | 0.15 | 19.85 | 2.98 |
| TP00100 | h | PEÓN ESPECIAL | 0.17 | 18.9 | 3.21 |
| KA01100 | m | PRECERCO TUBO ACERO GALVANIZADO ABATIBLE O FIJO | 3 | 3.11 | 9.33 |
| KL80360 | m2 | PUERTA ABATIBLE ALUMINIO LACADO BL. MALLORQUINA | 1 | 140 | 140.00 |
| RW01900 | m | JUNTA DE SELLADO | 3 | 1.3 | 3.90 |
| WW00300 | u | MATERIAL COMPLEMENTARIO O PZAS. ESPECIALES | 1 | 0.55 | 0.55 |
|  |  | Total |  |  | 159.97 |

**11LPA80065** m2 PUERTA ABATIBLE ALUM. LACADO BLANCO MALLORQUINATIPO IV (> 3 m2)
Precio: 142.59
Puerta de hojas abatibles tipo mallorquina, ejecutada con perfiles de aleación de aluminio con espesor de 1,5 mm y capa de lacado blanco de 60 micras, tipo IV (> 3 m2), incluso precerco de perfil tubular conformado en frío de acero galvanizado con patillas de fijación, lamas fijas de aluminio, herrajes de colgar y cierre y p.p. de sellado de juntas con masilla elástica; construida según CTE. Medida de fuera a fuera del cerco.

| Código | Ud | Descripción | Rendimiento | Precio | Importe |
|---|---|---|---|---|---|
| TO01600 | h | OF. 1ª CERRAJERO-CHAPISTA | 0.12 | 19.85 | 2.38 |
| TP00100 | h | PEÓN ESPECIAL | 0.15 | 18.9 | 2.84 |
| KA01100 | m | PRECERCO TUBO ACERO GALVANIZADO ABATIBLE O FIJO | 2 | 3.11 | 6.22 |
| KL80362 | m2 | PUERTA ABATIBLE ALUMINIO LACADO BL. MALLORQUINA (T-IV) | 1 | 128 | 128.00 |
| RW01900 | m | JUNTA DE SELLADO | 2 | 1.3 | 2.60 |
| WW00300 | u | MATERIAL COMPLEMENTARIO O PZAS. ESPECIALES | 1 | 0.55 | 0.55 |
|  |  | Total |  |  | 142.59 |

###### 11LPC Correderas

**11LPC00125** m2 PUERTA CORREDERA ALUM. TIPO III (1,50-3 m2)
Precio: 80.76
Puerta de hojas correderas ejecutada con perfiles de aleación de aluminio con espesor de 1,5 mm y capa de anodizado en su color de 15 micras, tipo III (1,50-3 m2), incluso precerco de perfil tubular conformado en frío de acero galvanizado con patillas de fijación, junquillos, juntas de estanqueidad de neopreno, herrajes de deslizamiento cierre y seguridad y p.p. de sellado de juntas con masilla elástica. La carpintería debe cumplir los parámetros de permeabilidad, estanqueidad y resistencia al viento en las zonas A o B; construida según CTE. Medida de fuera a fuera del cerco.

| Código | Ud | Descripción | Rendimiento | Precio | Importe |
|---|---|---|---|---|---|
| TO01600 | h | OF. 1ª CERRAJERO-CHAPISTA | 0.15 | 19.85 | 2.98 |
| TP00100 | h | PEÓN ESPECIAL | 0.17 | 18.9 | 3.21 |
| KA01200 | m | PRECERCO TUBO ACERO GALVANIZADO CORREDERA | 3 | 3.57 | 10.71 |
| KL02200 | m2 | PUERTA CORREDERA ALUM. (T-III) | 1 | 59.41 | 59.41 |
| RW01900 | m | JUNTA DE SELLADO | 3 | 1.3 | 3.90 |
| WW00300 | u | MATERIAL COMPLEMENTARIO O PZAS. ESPECIALES | 1 | 0.55 | 0.55 |
|  |  | Total |  |  | 80.76 |

**11LPC00126** m2 PUERTA CORREDERA ALUM. TIPO IV (> 3 m2)
Precio: 62.21
Puerta de hojas correderas ejecutada con perfiles de aleación de aluminio con espesor de 1,5 mm y capa de anodizado en su color de 15 micras, tipo IV (> 3 m2), incluso precerco de perfil tubular conformado en frío de acero galvanizado con patillas de fijación, junquillos, juntas de estanqueidad de neopreno, herrajes de deslizamiento cierre y seguridad y p.p. de sellado de juntas con masilla elástica. a carpintería debe cumplir los parámetros de permeabilidad, estanqueidad y resistencia al viento en las zonas A o B; construida según CTE. Medida de fuera a fuera del cerco.

| Código | Ud | Descripción | Rendimiento | Precio | Importe |
|---|---|---|---|---|---|
| TO01600 | h | OF. 1ª CERRAJERO-CHAPISTA | 0.12 | 19.85 | 2.38 |
| TP00100 | h | PEÓN ESPECIAL | 0.15 | 18.9 | 2.84 |
| KA01200 | m | PRECERCO TUBO ACERO GALVANIZADO CORREDERA | 2 | 3.57 | 7.14 |
| KL02300 | m2 | PUERTA CORREDERA ALUM. (T-IV) | 1 | 46.7 | 46.70 |
| RW01900 | m | JUNTA DE SELLADO | 2 | 1.3 | 2.60 |
| WW00300 | u | MATERIAL COMPLEMENTARIO O PZAS. ESPECIALES | 1 | 0.55 | 0.55 |
|  |  | Total |  |  | 62.21 |

**11LPC00175** m2 PUERTA CORREDERA ALUM. LACADO TIPO III (1,50-3 m2)
Precio: 90.95
Puerta de hojas correderas ejecutada con perfiles de aleación de aluminio con espesor de 1,5 mm y capa de lacado en color según normas GSB con espesor mínimo 60 micras, tipo III (1,50-3 m2), incluso precerco de perfil tubular conformado en frío de acero galvanizado con patillas de fijación, junquillos, juntas de estanqueidad de neopreno,herraje de deslizamiento cierre y seguridad y p.p. de sellado de juntas con masilla elástica. a carpintería debe cumplir los parámetros de permeabilidad, estanqueidad y resistencia al viento en las zonas A o B; construida según CTE. Medida de fuera a fuera del cerco.

| Código | Ud | Descripción | Rendimiento | Precio | Importe |
|---|---|---|---|---|---|
| TO01600 | h | OF. 1ª CERRAJERO-CHAPISTA | 0.15 | 19.85 | 2.98 |
| TP00100 | h | PEÓN ESPECIAL | 0.17 | 18.9 | 3.21 |
| KA01200 | m | PRECERCO TUBO ACERO GALVANIZADO CORREDERA | 3 | 3.57 | 10.71 |
| KL01800 | m2 | PUERTA CORREDERA ALUM. LACADO (T-III) | 1 | 69.6 | 69.60 |
| RW01900 | m | JUNTA DE SELLADO | 3 | 1.3 | 3.90 |
| WW00300 | u | MATERIAL COMPLEMENTARIO O PZAS. ESPECIALES | 1 | 0.55 | 0.55 |
|  |  | Total |  |  | 90.95 |

**11LPC00176** m2 PUERTA CORREDERA ALUM. LACADO TIPO IV (> 3 m2)
Precio: 70.11
Puerta de hojas correderas, ejecutada con perfiles de aleación de aluminio con espesor de 1,5 mm y capa de lacado en color según normas GSB con espesor mínimo 60 micras, tipo IV (> 3 m2), incluso precerco de perfil tubular conformado en frío de acero galvanizado con patillas de fijación, junquillos, juntas de estanqueidad de neopreno, herrajes de deslizamiento, cierre y seguridad y p.p. de sellado de juntas con masilla elástica. a carpintería debe cumplir los parámetros de permeabilidad, estanqueidad y resistencia al viento en las zonas A o B; construida según CTE. Medida de fuera a fuera del cerco.

| Código | Ud | Descripción | Rendimiento | Precio | Importe |
|---|---|---|---|---|---|
| TO01600 | h | OF. 1ª CERRAJERO-CHAPISTA | 0.12 | 19.85 | 2.38 |
| TP00100 | h | PEÓN ESPECIAL | 0.15 | 18.9 | 2.84 |
| KA01200 | m | PRECERCO TUBO ACERO GALVANIZADO CORREDERA | 2 | 3.57 | 7.14 |
| KL01900 | m2 | PUERTA CORREDERA ALUM. LACADO (T-IV) | 1 | 54.6 | 54.60 |
| RW01900 | m | JUNTA DE SELLADO | 2 | 1.3 | 2.60 |
| WW00300 | u | MATERIAL COMPLEMENTARIO O PZAS. ESPECIALES | 1 | 0.55 | 0.55 |
|  |  | Total |  |  | 70.11 |

**11LPC80000** m2 PUERTA CORREDERA ALUM. LACADO BLANCO TIPO III (1,50-3 m2)
Precio: 111.35
Puerta de hojas correderas, ejecutada con perfiles de aleación de aluminio con espesor de 1,5 mm y capa de lacado blanco según normas GSB con espesor mínimo 60 micras, tipo III (1,50-3 m2), incluso precerco de perfil tubular conformado en frío de acero galvanizado con patillas de fijación, junquillos, juntas de estanqueidad de neopreno, vierteaguas, herrajes de deslizamiento, cierre y seguridad y p.p. de sellado de juntas con masilla elástica. La carpintería debe cumplir los parámetros de permeabilidad, estanqueidad y resistencia al viento en las zonas A o B; construida según CTE. Medida de fuera a fuera del cerco.

| Código | Ud | Descripción | Rendimiento | Precio | Importe |
|---|---|---|---|---|---|
| TO01600 | h | OF. 1ª CERRAJERO-CHAPISTA | 0.15 | 19.85 | 2.98 |
| TP00100 | h | PEÓN ESPECIAL | 0.17 | 18.9 | 3.21 |
| KA01200 | m | PRECERCO TUBO ACERO GALVANIZADO CORREDERA | 3 | 3.57 | 10.71 |
| KL80090 | m2 | PUERTA CORREDERA ALUMINIO LACADO BLANCO | 1 | 90 | 90.00 |
| RW01900 | m | JUNTA DE SELLADO | 3 | 1.3 | 3.90 |
| WW00300 | u | MATERIAL COMPLEMENTARIO O PZAS. ESPECIALES | 1 | 0.55 | 0.55 |
|  |  | Total |  |  | 111.35 |

**11LPC80005** m2 PUERTA CORREDERA ALUM. LACADO BLANCO TIPO TIPO IV (> 3 m2)
Precio: 87.51
Puerta de hojas correderas, ejecutada con perfiles de aleación de aluminio con espesor de 1,5 mm y capa de lacado blanco según normas GSB con espesor mínimo 60 micras, tipo III (1,50-3 m2), incluso precerco de perfil tubular conformado en frío de acero galvanizado con patillas de fijación, junquillos, juntas de estanqueidad de neopreno, vierteaguas, herrajes de deslizamiento, cierre y seguridad y p.p. de sellado de juntas con masilla elástica. La carpintería debe cumplir los parámetros de permeabilidad, estanqueidad y resistencia al viento en las zonas A o B; construida según CTE. Medida de fuera a fuera del cerco.

| Código | Ud | Descripción | Rendimiento | Precio | Importe |
|---|---|---|---|---|---|
| TO01600 | h | OF. 1ª CERRAJERO-CHAPISTA | 0.12 | 19.85 | 2.38 |
| TP00100 | h | PEÓN ESPECIAL | 0.15 | 18.9 | 2.84 |
| KA01200 | m | PRECERCO TUBO ACERO GALVANIZADO CORREDERA | 2 | 3.57 | 7.14 |
| KL80092 | m2 | PUERTA CORREDERA ALUMINIO LACADO BLANCO (T-IV) | 1 | 72 | 72.00 |
| RW01900 | m | JUNTA DE SELLADO | 2 | 1.3 | 2.60 |
| WW00300 | u | MATERIAL COMPLEMENTARIO O PZAS. ESPECIALES | 1 | 0.55 | 0.55 |
|  |  | Total |  |  | 87.51 |

**11LPC80010** m2 PUERTA CORREDERA ALUM. ANODIZADO COLOR TIPO III (1,50-3 m2)
Precio: 121.35
Puerta de hojas correderas ejecutada con perfiles de aleación de aluminio con espesor de 1,5 mm y capa de anodizado color de 15 micras, tipo III (1,50-3 m2), incluso precerco de perfil tubular conformado en frío de acero galvanizado con patillas de fijación, junquillos,juntas de estanqueidad de neopreno, vierteaguas, herrajes de deslizamiento cierre y seguridad y p.p. de sellado de juntas con masilla elástica. La carpintería debe cumplir los parámetros de permeabilidad, estanqueidad y resistencia al viento en las zonas A o B; construida según CTE. Medida de fuera a fuera del cerco.

| Código | Ud | Descripción | Rendimiento | Precio | Importe |
|---|---|---|---|---|---|
| TO01600 | h | OF. 1ª CERRAJERO-CHAPISTA | 0.15 | 19.85 | 2.98 |
| TP00100 | h | PEÓN ESPECIAL | 0.17 | 18.9 | 3.21 |
| KA01200 | m | PRECERCO TUBO ACERO GALVANIZADO CORREDERA | 3 | 3.57 | 10.71 |
| KL80100 | m2 | PUERTA CORREDERA ALUMINIO ANODIZADO COLOR | 1 | 100 | 100.00 |
| RW01900 | m | JUNTA DE SELLADO | 3 | 1.3 | 3.90 |
| WW00300 | u | MATERIAL COMPLEMENTARIO O PZAS. ESPECIALES | 1 | 0.55 | 0.55 |
|  |  | Total |  |  | 121.35 |

**11LPC80015** m2 PUERTA CORREDERA ALUM. ANODIZADO COLOR TIPO IV (> 3 m2)
Precio: 97.51
Puerta de hojas correderas ejecutada con perfiles de aleación de aluminio con espesor de 1,5 mm y capa de anodizado color de 15 micras, tipo III (1,50-3 m2), incluso precerco de perfil tubular conformado en frío de acero galvanizado con patillas de fijación, junquillos,juntas de estanqueidad de neopreno, vierteaguas, herrajes de deslizamiento cierre y seguridad y p.p. de sellado de juntas con masilla elástica. La carpintería debe cumplir los parámetros de permeabilidad, estanqueidad y resistencia al viento en las zonas A o B; construida según CTE. Medida de fuera a fuera del cerco.

| Código | Ud | Descripción | Rendimiento | Precio | Importe |
|---|---|---|---|---|---|
| TO01600 | h | OF. 1ª CERRAJERO-CHAPISTA | 0.12 | 19.85 | 2.38 |
| TP00100 | h | PEÓN ESPECIAL | 0.15 | 18.9 | 2.84 |
| KA01200 | m | PRECERCO TUBO ACERO GALVANIZADO CORREDERA | 2 | 3.57 | 7.14 |
| KL80102 | m2 | PUERTA CORREDERA ALUMINIO ANODIZADO COLOR (T-IV) | 1 | 82 | 82.00 |
| RW01900 | m | JUNTA DE SELLADO | 2 | 1.3 | 2.60 |
| WW00300 | u | MATERIAL COMPLEMENTARIO O PZAS. ESPECIALES | 1 | 0.55 | 0.55 |
|  |  | Total |  |  | 97.51 |

**11LPC80020** m2 PUERTA CORREDERA ALUM. MADERA MIXTA TIPO III (1,50-3 m2)
Precio: 231.35
Puerta de hojas correderas ejecutada con perfiles de aleación de aluminio con espesor de 15 mm y capa de lacado en color según normas GSB con espesor mínimo 15 micras para terminación exterior y lámina de madera de Sapelly en terminación interior, tipo III (1,50-3 m2), incluso precerco de perfil tubular conformado en frío de acero galvanizado con patillas de fijación, junquillos,juntas de estanqueidad de neopreno, vierteaguas, herrajes de deslizamiento cierre y seguridad, cierre y seguridad y p.p. de sellado de juntas con masilla elástica. La carpintería debe cumplir los parámetros de permeabilidad, estanqueidad y resistencia al viento en las zonas A o B; construida según CTE. Medida de fuera a fuera del cerco.

| Código | Ud | Descripción | Rendimiento | Precio | Importe |
|---|---|---|---|---|---|
| TO01600 | h | OF. 1ª CERRAJERO-CHAPISTA | 0.15 | 19.85 | 2.98 |
| TP00100 | h | PEÓN ESPECIAL | 0.17 | 18.9 | 3.21 |
| KA01200 | m | PRECERCO TUBO ACERO GALVANIZADO CORREDERA | 3 | 3.57 | 10.71 |
| KL80110 | m2 | PUERTA CORREDERA ALUMINIO LACADO MADERA ROBLE | 1 | 210 | 210.00 |
| RW01900 | m | JUNTA DE SELLADO | 3 | 1.3 | 3.90 |
| WW00300 | u | MATERIAL COMPLEMENTARIO O PZAS. ESPECIALES | 1 | 0.55 | 0.55 |
|  |  | Total |  |  | 231.35 |

**11LPC80025** m2 PUERTA CORREDERA ALUM. MADERA MIXTA TIPO IV (> 3 m2)
Precio: 185.51
Puerta de hojas correderas ejecutada con perfiles de aleación de aluminio con espesor de 15 mm y capa de lacado en color según normas GSB con espesor mínimo 15 micras para terminación exterior y lámina de madera de Sapelly en terminación interior, tipo III (1,50-3 m2), incluso precerco de perfil tubular conformado en frío de acero galvanizado con patillas de fijación, junquillos,juntas de estanqueidad de neopreno, vierteaguas, herrajes de deslizamiento cierre y seguridad, cierre y seguridad y p.p. de sellado de juntas con masilla elástica. La carpintería debe cumplir los parámetros de permeabilidad, estanqueidad y resistencia al viento en las zonas A o B; construida según CTE. Medida de fuera a fuera del cerco.

| Código | Ud | Descripción | Rendimiento | Precio | Importe |
|---|---|---|---|---|---|
| TO01600 | h | OF. 1ª CERRAJERO-CHAPISTA | 0.12 | 19.85 | 2.38 |
| TP00100 | h | PEÓN ESPECIAL | 0.15 | 18.9 | 2.84 |
| KA01200 | m | PRECERCO TUBO ACERO GALVANIZADO CORREDERA | 2 | 3.57 | 7.14 |
| KL80112 | m2 | PUERTA CORREDERA ALUMINIO LACADO MADERA ROBLE (T-IV) | 1 | 170 | 170.00 |
| RW01900 | m | JUNTA DE SELLADO | 2 | 1.3 | 2.60 |
| WW00300 | u | MATERIAL COMPLEMENTARIO O PZAS. ESPECIALES | 1 | 0.55 | 0.55 |
|  |  | Total |  |  | 185.51 |

**11LPC80030** m2 PUERTA CORREDERA ALUM. IMITACIÓN MADERA TIPO III (1,50-3 m2)
Precio: 151.35
Puerta de hojas correderas ejecutada con perfiles de aleación de aluminio con espesor de 1,5 mm y capa de anodizado de 15 micras, lacado imitación madera con espesor mínimo 60 micras, tipo III (1,50-3 m2), incluso precerco de perfil tubular conformado en frío de acero galvanizado con patillas de fijación, junquillos,juntas de estanqueidad de neopreno, vierteaguas, herrajes de deslizamiento cierre y seguridad, cierre y seguridad y p.p. de sellado de juntas con masilla elástica. La carpintería debe cumplir los parámetros de permeabilidad, estanqueidad y resistencia al viento en las zonas A o B; construida según CTE. Medida de fuera a fuera del cerco.

| Código | Ud | Descripción | Rendimiento | Precio | Importe |
|---|---|---|---|---|---|
| TO01600 | h | OF. 1ª CERRAJERO-CHAPISTA | 0.15 | 19.85 | 2.98 |
| TP00100 | h | PEÓN ESPECIAL | 0.17 | 18.9 | 3.21 |
| KA01200 | m | PRECERCO TUBO ACERO GALVANIZADO CORREDERA | 3 | 3.57 | 10.71 |
| KL80120 | m2 | PUERTA ABATIBLE ALUMINIO LACADO IMITACIÓN MADERA | 1 | 130 | 130.00 |
| RW01900 | m | JUNTA DE SELLADO | 3 | 1.3 | 3.90 |
| WW00300 | u | MATERIAL COMPLEMENTARIO O PZAS. ESPECIALES | 1 | 0.55 | 0.55 |
|  |  | Total |  |  | 151.35 |

**11LPC80035** m2 PUERTA CORREDERA ALUM. IMITACIÓN MADERA TIPO IV (> 3 m2)
Precio: 121.51
Puerta de hojas correderas ejecutada con perfiles de aleación de aluminio con espesor de 1,5 mm y capa de anodizado de 15 micras, lacado imitación madera con espesor mínimo 60 micras, tipo III (1,50-3 m2), incluso precerco de perfil tubular conformado en frío de acero galvanizado con patillas de fijación, junquillos,juntas de estanqueidad de neopreno, vierteaguas, herrajes de deslizamiento cierre y seguridad, cierre y seguridad y p.p. de sellado de juntas con masilla elástica. La carpintería debe cumplir los parámetros de permeabilidad, estanqueidad y resistencia al viento en las zonas A o B; construida según CTE. Medida de fuera a fuera del cerco.

| Código | Ud | Descripción | Rendimiento | Precio | Importe |
|---|---|---|---|---|---|
| TO01600 | h | OF. 1ª CERRAJERO-CHAPISTA | 0.12 | 19.85 | 2.38 |
| TP00100 | h | PEÓN ESPECIAL | 0.15 | 18.9 | 2.84 |
| KA01200 | m | PRECERCO TUBO ACERO GALVANIZADO CORREDERA | 2 | 3.57 | 7.14 |
| KL80122 | m2 | PUERTA ABATIBLE ALUMINIO LACADO IMITACIÓN MADERA (T-IV) | 1 | 106 | 106.00 |
| RW01900 | m | JUNTA DE SELLADO | 2 | 1.3 | 2.60 |
| WW00300 | u | MATERIAL COMPLEMENTARIO O PZAS. ESPECIALES | 1 | 0.55 | 0.55 |
|  |  | Total |  |  | 121.51 |

**11LPC80040** u PUERTA CORREDERA CURVA ALUM. R=1000 mm
Precio: 12103.9
Puerta automática corredera curva, ejecutada con perfiles de aluminio anodizado plata, dos hojas fijas y dos móviles, radio de 1,00 m y altura total de 2,90 m, vidrio de seguridad 4+4 laminado con lámina intermedia de butiral, cantos laterales vistos, zócalo superior, techo exterior protector de polvo, techo cubierta antihumedad y proyectores halógenos, reforzadas las hojas con caucho y felpillo, dos radares para accionamiento de las hojas de la puerta y batería de emergencia, cerrojo electromagnético para bloque de hojas móviles, carro de deslizamiento curvo, embellecedores en eje de paso, p.p. de sellado de juntas con masilla elástica; construida según CTE. Medida la cantidad ejecutada.

| Código | Ud | Descripción | Rendimiento | Precio | Importe |
|---|---|---|---|---|---|
| TO01600 | h | OF. 1ª CERRAJERO-CHAPISTA | 3 | 19.85 | 59.55 |
| TO01800 | h | OF. 1ª ELECTRICISTA | 1 | 19.85 | 19.85 |
| TP00100 | h | PEÓN ESPECIAL | 0.64 | 18.9 | 12.10 |
| KL80030 | u | PUERTA CORREDERA CURVA 4 HOJAS ALUMINIO C/MECANISMO AUTOM. | 1 | 12000 | 12000.00 |
| RW01900 | m | JUNTA DE SELLADO | 3 | 1.3 | 3.90 |
| WW00300 | u | MATERIAL COMPLEMENTARIO O PZAS. ESPECIALES | 10 | 0.55 | 5.50 |
| WW00400 | u | PEQUEÑO MATERIAL | 10 | 0.3 | 3.00 |
|  |  | Total |  |  | 12103.9 |

**11LPC80050** u PUERTA CORREDERA ALUM. AUTOMÁT. RECTA
Precio: 9103.9
Puerta automática corredera recta autoportante, ejecutada con perfiles de aluminio anodizado plata, dos hojas fijas y dos móviles, de dimensiones totales 3,60 x 2,20 m, vidrio de seguridad 3+3 laminado con lámina intermedia de butiral, cantos laterales vistos, zócalo superior de aluminio de 350 mm, reforzada con caucho y felpillo, radar efecto Doppler para accionamiento de las hojas de la puerta y batería de emergencia, cerrojo electromagnético para bloqueo de hojas móviles, carro de deslizamiento, p.p. de sellado de juntas con masilla elástica; construida según CTE. Medida la cantidad ejecutada.

| Código | Ud | Descripción | Rendimiento | Precio | Importe |
|---|---|---|---|---|---|
| TO01600 | h | OF. 1ª CERRAJERO-CHAPISTA | 3 | 19.85 | 59.55 |
| TO01800 | h | OF. 1ª ELECTRICISTA | 1 | 19.85 | 19.85 |
| TP00100 | h | PEÓN ESPECIAL | 0.64 | 18.9 | 12.10 |
| KL80040 | u | PUERTA CORREDERA LISA 4 HOJAS CORRED. ALUMINIO AUTOM. | 1 | 9000 | 9000.00 |
| RW01900 | m | JUNTA DE SELLADO | 3 | 1.3 | 3.90 |
| WW00300 | u | MATERIAL COMPLEMENTARIO O PZAS. ESPECIALES | 10 | 0.55 | 5.50 |
| WW00400 | u | PEQUEÑO MATERIAL | 10 | 0.3 | 3.00 |
|  |  | Total |  |  | 9103.9 |

**11LPC80060** m2 PUERTA CORREDERA ALUM. LACADO BLANCO C/R.P.T. TIPO III (1,50-3 m
Precio: 216.35
Puerta de hojas correderas, con rotura de puente térmico, ejecutada con perfiles de aleación de aluminio con espesor de 1,5 mm y capa de lacado blanco según normas GSB con espesor mínimo 60 micras, tipo III (1,50-3 m2), incluso precerco de perfil tubular conformado en frío de acero galvanizado con patillas de fijación, junquillos, juntas de estanqueidad de neopreno, vierteaguas, herrajes de deslizamiento, cierre y seguridad y p.p. de sellado de juntas con masilla elástica. La carpintería debe cumplir los parámetros de permeabilidad, estanqueidad y resistencia al viento en las zonas C o D; construida según CTE. Medida de fuera a fuera del cerco.

| Código | Ud | Descripción | Rendimiento | Precio | Importe |
|---|---|---|---|---|---|
| TO01600 | h | OF. 1ª CERRAJERO-CHAPISTA | 0.15 | 19.85 | 2.98 |
| TP00100 | h | PEÓN ESPECIAL | 0.17 | 18.9 | 3.21 |
| KA01200 | m | PRECERCO TUBO ACERO GALVANIZADO CORREDERA | 3 | 3.57 | 10.71 |
| KL80280 | m2 | PUERTA CORREDERA ALUMINIO LACADO BLANCO C/R.P.T. | 1 | 195 | 195.00 |
| RW01900 | m | JUNTA DE SELLADO | 3 | 1.3 | 3.90 |
| WW00300 | u | MATERIAL COMPLEMENTARIO O PZAS. ESPECIALES | 1 | 0.55 | 0.55 |
|  |  | Total |  |  | 216.35 |

**11LPC80065** m2 PUERTA CORREDERA ALUM. LACADO BLANCO C/R.P.T. TIPO IV (> 3 m2)
Precio: 175.51
Puerta de hojas correderas, con rotura de puente térmico, ejecutada con perfiles de aleación de aluminio con espesor de 1,5 mm y capa de lacado blanco según normas GSB con espesor mínimo 60 micras, tipo III (1,50-3 m2), incluso precerco de perfil tubular conformado en frío de acero galvanizado con patillas de fijación, junquillos, juntas de estanqueidad de neopreno, vierteaguas, herrajes de deslizamiento, cierre y seguridad y p.p. de sellado de juntas con masilla elástica. La carpintería debe cumplir los parámetros de permeabilidad, estanqueidad y resistencia al viento en las zonas C o D; construida según CTE. Medida de fuera a fuera del cerco.

| Código | Ud | Descripción | Rendimiento | Precio | Importe |
|---|---|---|---|---|---|
| TO01600 | h | OF. 1ª CERRAJERO-CHAPISTA | 0.12 | 19.85 | 2.38 |
| TP00100 | h | PEÓN ESPECIAL | 0.15 | 18.9 | 2.84 |
| KA01200 | m | PRECERCO TUBO ACERO GALVANIZADO CORREDERA | 2 | 3.57 | 7.14 |
| KL80282 | m2 | PUERTA CORREDERA ALUMINIO LACADO BLANCO C/R.P.T. (T-IV) | 1 | 160 | 160.00 |
| RW01900 | m | JUNTA DE SELLADO | 2 | 1.3 | 2.60 |
| WW00300 | u | MATERIAL COMPLEMENTARIO O PZAS. ESPECIALES | 1 | 0.55 | 0.55 |
|  |  | Total |  |  | 175.51 |

**11LPC80070** m2 PUERTA CORREDERA ALUM. ANODIZADO C/R.P.T. TIPO III (1,50-3 m2)
Precio: 241.35
Puerta de hojas correderas con rotura de puente térmico, ejecutada con perfiles de aleación de aluminio con espesor de 1,5 mm y capa de anodizado color de 15 micras, tipo III (1,50-3 m2), incluso precerco de perfil tubular conformado en frío de acero galvanizado con patillas de fijación, junquillos,juntas de estanqueidad de neopreno, vierteaguas, herrajes de deslizamiento cierre y seguridad y p.p. de sellado de juntas con masilla elástica. La carpintería debe cumplir los parámetros de permeabilidad, estanqueidad y resistencia al viento en las zonas C o D; construida según CTE. Medida de fuera a fuera del cerco.

| Código | Ud | Descripción | Rendimiento | Precio | Importe |
|---|---|---|---|---|---|
| TO01600 | h | OF. 1ª CERRAJERO-CHAPISTA | 0.15 | 19.85 | 2.98 |
| TP00100 | h | PEÓN ESPECIAL | 0.17 | 18.9 | 3.21 |
| KA01200 | m | PRECERCO TUBO ACERO GALVANIZADO CORREDERA | 3 | 3.57 | 10.71 |
| KL80290 | m2 | PUERTA CORREDERA ALUMINIO ANODIZADO C/R.P.T. | 1 | 220 | 220.00 |
| RW01900 | m | JUNTA DE SELLADO | 3 | 1.3 | 3.90 |
| WW00300 | u | MATERIAL COMPLEMENTARIO O PZAS. ESPECIALES | 1 | 0.55 | 0.55 |
|  |  | Total |  |  | 241.35 |

**11LPC80075** m2 PUERTA CORREDERA ALUM. ANODIZADO C/R.P.T. TIPO IV (> 3 m2)
Precio: 195.51
Puerta de hojas correderas con rotura de puente térmico, ejecutada con perfiles de aleación de aluminio con espesor de 1,5 mm y capa de anodizado color de 15 micras, tipo III (1,50-3 m2), incluso precerco de perfil tubular conformado en frío de acero galvanizado con patillas de fijación, junquillos,juntas de estanqueidad de neopreno, vierteaguas, herrajes de deslizamiento cierre y seguridad y p.p. de sellado de juntas con masilla elástica. La carpintería debe cumplir los parámetros de permeabilidad, estanqueidad y resistencia al viento en las zonas C o D; construida según CTE. Medida de fuera a fuera del cerco.

| Código | Ud | Descripción | Rendimiento | Precio | Importe |
|---|---|---|---|---|---|
| TO01600 | h | OF. 1ª CERRAJERO-CHAPISTA | 0.12 | 19.85 | 2.38 |
| TP00100 | h | PEÓN ESPECIAL | 0.15 | 18.9 | 2.84 |
| KA01200 | m | PRECERCO TUBO ACERO GALVANIZADO CORREDERA | 2 | 3.57 | 7.14 |
| KL80292 | m2 | PUERTA CORREDERA ALUMINIO ANODIZADO C/R.P.T. (T-IV) | 1 | 180 | 180.00 |
| RW01900 | m | JUNTA DE SELLADO | 2 | 1.3 | 2.60 |
| WW00300 | u | MATERIAL COMPLEMENTARIO O PZAS. ESPECIALES | 1 | 0.55 | 0.55 |
|  |  | Total |  |  | 195.51 |

###### 11LPP Plegables

**11LPP80000** m2 PUERTA PLEGABLE LAMAS ALUM. LACAD. BLANCO
Precio: 224.59
Puerta de hojas plegables, ejecutada con perfiles de lamas de aluminio de 1,5 mm de espesor, lacado blanco según normas GSB con espesor mínimo 60 micras, para vidrio termoacustico incluso precerco de perfil tubular conformado en frío de acero galvanizado con patillas de fijación, guias superior e inferior, juntas de estanqueidad de neopreno, vierteaguas, herrajes de colgar, cierre y seguridad y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80130 | m2 | PUERTA PLEGABLE LAMAS ALUMINIO LACADO BLANCO | 1 | 210 | 210.00 |
| RW01900 | m | JUNTA DE SELLADO | 2 | 1.3 | 2.60 |
| WW00300 | u | MATERIAL COMPLEMENTARIO O PZAS. ESPECIALES | 1 | 0.55 | 0.55 |
|  |  | Total |  |  | 224.59 |

###### 11LPW Varios

**11LPW80010** m2 PUERTA GARAJE SECCIONAL PANEL SANDWICH ALUMINIO
Precio: 178.44
Puerta de acceso a garaje seccional, formada por: hoja de panel sandwinch de aluminio lacado en blanco con aislante intermedio de poliretano inyectado, perímetro incluso p.p. de guías, muelles, cables y cierre manual, cerradura y ayudas de albañilería; construida según CTE. Medida de fuera a fuera del cerco.

| Código | Ud | Descripción | Rendimiento | Precio | Importe |
|---|---|---|---|---|---|
| TP00100 | h | PEÓN ESPECIAL | 0.28 | 18.9 | 5.29 |
| KL80020 | m2 | PUERTA GARAJE SECCIONAL ALUMINIO INYECTADO LACADO BL. | 1 | 165 | 165.00 |
| RW01900 | m | JUNTA DE SELLADO | 3 | 1.3 | 3.90 |
| WW00300 | u | MATERIAL COMPLEMENTARIO O PZAS. ESPECIALES | 5 | 0.55 | 2.75 |
| WW00400 | u | PEQUEÑO MATERIAL | 5 | 0.3 | 1.50 |
|  |  | Total |  |  | 178.44 |

##### 11LV Ventanas (06/01/2008)

###### 11LVA Abatibles

**11LVA00125** m2 VENTANA ABATIBLE ALUM. TIPO I (<=0,50 m2)
Precio: 203.91
Ventana de hojas abatibles ejecutada con perfiles de aleación de aluminio con espesor de 1,5 mm y capa de anodizado en su color de 15 micras, tipo I (<= 0,50 m2), incluso precerco de perfil tubular conformado en frío de acero galvanizado con patillas de fijación, junquillos, junta de estanqueidad de neopreno, vierteaguas, herrajes de colgar y cierre y p.p. de sellado de juntas con masilla elástica. La carpintería debe cumplir los parámetros de permeabilidad, estanqueidad y resistencia al viento en las zonas A o B; construida según CTE. Medida de fuera a fuera del cerco.

| Código | Ud | Descripción | Rendimiento | Precio | Importe |
|---|---|---|---|---|---|
| TO01600 | h | OF. 1ª CERRAJERO-CHAPISTA | 0.35 | 19.85 | 6.95 |
| TP00100 | h | PEÓN ESPECIAL | 0.3 | 18.9 | 5.67 |
| KA01100 | m | PRECERCO TUBO ACERO GALVANIZADO ABATIBLE O FIJO | 6 | 3.11 | 18.66 |
| KL04200 | m2 | VENTANA ABATIBLE ALUM. (T-I) | 1 | 164.28 | 164.28 |
| RW01900 | m | JUNTA DE SELLADO | 6 | 1.3 | 7.80 |
| WW00300 | u | MATERIAL COMPLEMENTARIO O PZAS. ESPECIALES | 1 | 0.55 | 0.55 |
|  |  | Total |  |  | 203.91 |

**11LVA00126** m2 VENTANA ABATIBLE ALUM. TIPO II (0,50-1,50 m2)
Precio: 124.54
Ventana de hojas abatibles ejecutada con perfiles de aleación de aluminio con espesor de 1,5 mm y capa de anodizado en su color de 15 micras, tipo II (0,50-1,50 m2), incluso precerco de perfil tubular conformado en frío de acero galvanizado con patillas de fijación, junquillos, junta de estanqueidad de neopreno, vierteaguas, herrajes de colgar y cierre y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL04300 | m2 | VENTANA ABATIBLE ALUM. (T-II) | 1 | 98.6 | 98.60 |
| RW01900 | m | JUNTA DE SELLADO | 4 | 1.3 | 5.20 |
| WW00300 | u | MATERIAL COMPLEMENTARIO O PZAS. ESPECIALES | 1 | 0.55 | 0.55 |
|  |  | Total |  |  | 124.54 |

**11LVA00127** m2 VENTANA ABATIBLE ALUM. TIPO III (1,50-3 m2)
Precio: 106.64
Ventana de hojas abatibles ejecutada con perfiles de aleación de aluminio con espesor de 1,5 mm y capa de anodizado en su color de 15 micras, tipo III (1,5/3 m2), incluso precerco de perfil tubular conformado en frío de acero galvanizado con patillas de fijación, junquillos, junta de estanqueidad de neopreno, vierteaguas, herrajes de colgar y cierre y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL04400 | m2 | VENTANA ABATIBLE ALUM. (T-III) | 1 | 86.67 | 86.67 |
| RW01900 | m | JUNTA DE SELLADO | 3 | 1.3 | 3.90 |
| WW00300 | u | MATERIAL COMPLEMENTARIO O PZAS. ESPECIALES | 1 | 0.55 | 0.55 |
|  |  | Total |  |  | 106.64 |

**11LVA00128** m2 VENTANA ABATIBLE ALUM. TIPO III (1,50-3 m2)
Precio: 89.14
Ventana de hojas abatibles ejecutada con perfiles de aleación de aluminio con espesor de 1,5 mm y capa de anodizado en su color de 15 micras, tipo IV (> 3 m2), incluso precerco de perfil tubular conformado en frío de acero galvanizado con patillas de fijación, junquillos, junta de estanqueidad de neopreno, vierteaguas, herrajes de colgar y cierre y p.p. de sellado de juntas con masilla elástica. La carpintería debe cumplir los parámetros de permeabilidad, estanqueidad y resistencia al viento en las zonas A o B; construida según CTE.Medid a de fuera a fuera del cerco.

| Código | Ud | Descripción | Rendimiento | Precio | Importe |
|---|---|---|---|---|---|
| TO01600 | h | OF. 1ª CERRAJERO-CHAPISTA | 0.12 | 19.85 | 2.38 |
| TP00100 | h | PEÓN ESPECIAL | 0.15 | 18.9 | 2.84 |
| KA01100 | m | PRECERCO TUBO ACERO GALVANIZADO ABATIBLE O FIJO | 2 | 3.11 | 6.22 |
| KL04500 | m2 | VENTANA ABATIBLE ALUM. (T-IV) | 1 | 74.55 | 74.55 |
| RW01900 | m | JUNTA DE SELLADO | 2 | 1.3 | 2.60 |
| WW00300 | u | MATERIAL COMPLEMENTARIO O PZAS. ESPECIALES | 1 | 0.55 | 0.55 |
|  |  | Total |  |  | 89.14 |

**11LVA00150** m2 VENTANA ABATIBLE ALUM. LACADO TIPO I (<=0,50 m2)
Precio: 231.93
Ventana de hojas abatibles, ejecutada con perfiles de aleación de aluminio con espesor de 1,5 mm y capa de lacado en color según normas GSB, espesor mínimo 60 micras, tipo I (<=0,50 m2), incluso precerco de perfil tubular conformado en frío de acero galvanizado con patillas de fijación, junquillos, junta de estanqueidad de neopreno, vierteaguas, herrajes de colgar y cierre y p.p. de sellado de juntas con masilla elástica. La carpintería debe cumplir los parámetros de permeabilidad, estanqueidad y resistencia al viento en las zonas A o B; construida según CTE. Medida de fuera a fuera del cerco.

| Código | Ud | Descripción | Rendimiento | Precio | Importe |
|---|---|---|---|---|---|
| TO01600 | h | OF. 1ª CERRAJERO-CHAPISTA | 0.35 | 19.85 | 6.95 |
| TP00100 | h | PEÓN ESPECIAL | 0.3 | 18.9 | 5.67 |
| KA01100 | m | PRECERCO TUBO ACERO GALVANIZADO ABATIBLE O FIJO | 6 | 3.11 | 18.66 |
| KL03400 | m2 | VENTANA ABATIBLE ALUM. LACADO (T-I) | 1 | 192.3 | 192.30 |
| RW01900 | m | JUNTA DE SELLADO | 6 | 1.3 | 7.80 |
| WW00300 | u | MATERIAL COMPLEMENTARIO O PZAS. ESPECIALES | 1 | 0.55 | 0.55 |
|  |  | Total |  |  | 231.93 |

**11LVA00151** m2 VENTANA ABATIBLE ALUM. LACADO TIPO II (0,50-1,50 m2)
Precio: 141.3
Ventana de hojas abatibles, ejecutada con perfiles de aleación de aluminio con espesor de 1,5 mm y capa de lacado en color según normas GSB, espesor mínimo 60 micras, tipo II (0,50-1,50 m2), incluso precerco de perfil tubular conformado en frío de acero galvanizado con patillas de fijación, junquillos, junta de estanqueidad de neopreno, vierteaguas, herrajes de colgar y cierre y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL03500 | m2 | VENTANA ABATIBLE ALUM. LACADO (T-II) | 1 | 115.36 | 115.36 |
| RW01900 | m | JUNTA DE SELLADO | 4 | 1.3 | 5.20 |
| WW00300 | u | MATERIAL COMPLEMENTARIO O PZAS. ESPECIALES | 1 | 0.55 | 0.55 |
|  |  | Total |  |  | 141.3 |

**11LVA00152** m2 VENTANA ABATIBLE ALUM. LACADO TIPO III (1,50-3 m2)
Precio: 121.37
Ventana de hojas abatibles, ejecutada con perfiles de aleación de aluminio con espesor de 1,5 mm y capa de lacado en color según normas GSB, espesor mínimo 60 micras, tipo III (1,50-3 m2), incluso precerco de perfil tubular conformado en frío de acero galvanizado con patillas de fijación, junquillos, junta de estanqueidad de neopreno, vierteaguas, herrajes de colgar y cierre y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL03600 | m2 | VENTANA ABATIBLE ALUM. LACADO (T-III) | 1 | 101.4 | 101.40 |
| RW01900 | m | JUNTA DE SELLADO | 3 | 1.3 | 3.90 |
| WW00300 | u | MATERIAL COMPLEMENTARIO O PZAS. ESPECIALES | 1 | 0.55 | 0.55 |
|  |  | Total |  |  | 121.37 |

**11LVA00153** m2 VENTANA ABATIBLE ALUM. LACADO TIPO IV (> 3 m2)
Precio: 101.79
Ventana de hojas abatibles, ejecutada con perfiles de aleación de aluminio con espesor de 1,5 mm y capa de lacado en color según normas GSB, espesor mínimo 60 micras, tipo IV (> 3 m2), incluso precerco de perfil tubular conformado en frío de acero galvanizado con patillas de fijación, junquillos, junta de estanqueidad de neopreno, vierteaguas, herrajes de colgar y cierre y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL03700 | m2 | VENTANA ABATIBLE ALUM. LACADO (T-IV) | 1 | 87.2 | 87.20 |
| RW01900 | m | JUNTA DE SELLADO | 2 | 1.3 | 2.60 |
| WW00300 | u | MATERIAL COMPLEMENTARIO O PZAS. ESPECIALES | 1 | 0.55 | 0.55 |
|  |  | Total |  |  | 101.79 |

**11LVA80000** m2 VENTANA ABATIBLE ALUM. LACADO BLANCO TIPO III (1,50-3 m2)
Precio: 130.07
Ventana de hojas abatibles, ejecutada con perfiles de aleación de aluminio con espesor de 1,5 mm y capa de lacado blanco según normas GSB, espesor mínimo 60 micras, tipo III (1,5/3 m2), incluso precerco de perfil tubular conformado en frío de acero galvanizado con patillas de fijación, junquillos, junta de estanqueidad de neopreno, vierteaguas, herrajes de colgar y cierre y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL80140 | m2 | VENTANA ABATIBLE ALUMINIO LACADO BLANCO | 1 | 110.1 | 110.10 |
| RW01900 | m | JUNTA DE SELLADO | 3 | 1.3 | 3.90 |
| WW00300 | u | MATERIAL COMPLEMENTARIO O PZAS. ESPECIALES | 1 | 0.55 | 0.55 |
|  |  | Total |  |  | 130.07 |

**11LVA80002** m2 VENTANA ABATIBLE ALUM. LACADO BLANCO TIPO I (<=0,50 m2)
Precio: 247.63
Ventana de hojas abatibles, ejecutada con perfiles de aleación de aluminio con espesor de 1,5 mm y capa de lacado blanco según normas GSB, espesor mínimo 60 micras, tipo I (<= 0,50 m2), incluso precerco de perfil tubular conformado en frío de acero galvanizado con patillas de fijación, junquillos, junta de estanqueidad de neopreno, vierteaguas, herrajes de colgar y cierre y p.p. de sellado de juntas con masilla elástica. La carpintería debe cumplir los parámetros de permeabilidad, estanqueidad y resistencia al viento en las zonas A o B; construida según CTE. Medida de fuera a fuera del cerco.

| Código | Ud | Descripción | Rendimiento | Precio | Importe |
|---|---|---|---|---|---|
| TO01600 | h | OF. 1ª CERRAJERO-CHAPISTA | 0.35 | 19.85 | 6.95 |
| TP00100 | h | PEÓN ESPECIAL | 0.3 | 18.9 | 5.67 |
| KA01100 | m | PRECERCO TUBO ACERO GALVANIZADO ABATIBLE O FIJO | 6 | 3.11 | 18.66 |
| KL80142 | m2 | VENTANA ABATIBLE ALUMINIO LACADO BLANCO (T-I) | 1 | 208 | 208.00 |
| RW01900 | m | JUNTA DE SELLADO | 6 | 1.3 | 7.80 |
| WW00300 | u | MATERIAL COMPLEMENTARIO O PZAS. ESPECIALES | 1 | 0.55 | 0.55 |
|  |  | Total |  |  | 247.63 |

**11LVA80004** m2 VENTANA ABATIBLE ALUM. LACADO BLANCO TIPO II (0,50-1,50 m2)
Precio: 155.94
Ventana de hojas abatibles, ejecutada con perfiles de aleación de aluminio con espesor de 1,5 mm y capa de lacado blanco según normas GSB, espesor mínimo 60 micras, tipo II (0,50-1,50 m2), incluso precerco de perfil tubular conformado en frío de acero galvanizado con patillas de fijación, junquillos, junta de estanqueidad de neopreno, vierteaguas, herrajes de colgar y cierre y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL80144 | m2 | VENTANA ABATIBLE ALUMINIO LACADO BLANCO (T-II) | 1 | 130 | 130.00 |
| RW01900 | m | JUNTA DE SELLADO | 4 | 1.3 | 5.20 |
| WW00300 | u | MATERIAL COMPLEMENTARIO O PZAS. ESPECIALES | 1 | 0.55 | 0.55 |
|  |  | Total |  |  | 155.94 |

**11LVA80006** m2 VENTANA ABATIBLE ALUM. LACADO BLANCO TIPO IV (> 3 m2)
Precio: 109.59
Ventana de hojas abatibles, ejecutada con perfiles de aleación de aluminio con espesor de 1,5 mm y capa de lacado blanco según normas GSB, espesor mínimo 60 micras, tipo IV (> 3 m2), incluso precerco de perfil tubular conformado en frío de acero galvanizado con patillas de fijación, junquillos, junta de estanqueidad de neopreno, vierteaguas, herrajes de colgar y cierre y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80146 | m2 | VENTANA ABATIBLE ALUMINIO LACADO BLANCO (T-IV) | 1 | 95 | 95.00 |
| RW01900 | m | JUNTA DE SELLADO | 2 | 1.3 | 2.60 |
| WW00300 | u | MATERIAL COMPLEMENTARIO O PZAS. ESPECIALES | 1 | 0.55 | 0.55 |
|  |  | Total |  |  | 109.59 |

**11LVA80010** m2 VENTANA ABATIBLE ALUM. ANODIZADO COLOR TIPO III (1,50-3 m2)
Precio: 140.47
Ventana de hojas abatibles ejecutada con perfiles de aleación de aluminio con espesor de 1,5 mm y capa de anodizado color de 15 micras, tipo III (1,5/3 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL80150 | m2 | VENTANA ABATIBLE ALUMINIO ANODIZADO COLOR | 1 | 120.5 | 120.50 |
| RW01900 | m | JUNTA DE SELLADO | 3 | 1.3 | 3.90 |
| WW00300 | u | MATERIAL COMPLEMENTARIO O PZAS. ESPECIALES | 1 | 0.55 | 0.55 |
|  |  | Total |  |  | 140.47 |

**11LVA80012** m2 VENTANA ABATIBLE ALUM. ANODIZADO COLOR TIPO I (<=0,50 m2)
Precio: 264.63
Ventana de hojas abatibles ejecutada con perfiles de aleación de aluminio con espesor de 1,5 mm y capa de anodizado color de 15 micras, tipo I (<= 0,50 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.35 | 19.85 | 6.95 |
| TP00100 | h | PEÓN ESPECIAL | 0.3 | 18.9 | 5.67 |
| KA01100 | m | PRECERCO TUBO ACERO GALVANIZADO ABATIBLE O FIJO | 6 | 3.11 | 18.66 |
| KL80152 | m2 | VENTANA ABATIBLE ALUMINIO ANODIZADO COLOR (T-I) | 1 | 225 | 225.00 |
| RW01900 | m | JUNTA DE SELLADO | 6 | 1.3 | 7.80 |
| WW00300 | u | MATERIAL COMPLEMENTARIO O PZAS. ESPECIALES | 1 | 0.55 | 0.55 |
|  |  | Total |  |  | 264.63 |

**11LVA80014** m2 VENTANA ABATIBLE ALUM. ANODIZADO COLOR TIPO II (0,50-1,50 m2)
Precio: 161.94
Ventana de hojas abatibles ejecutada con perfiles de aleación de aluminio con espesor de 1,5 mm y capa de anodizado color de 15 micras, tipo II (0,50-1,50 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL80154 | m2 | VENTANA ABATIBLE ALUMINIO ANODIZADO COLOR (T-II) | 1 | 136 | 136.00 |
| RW01900 | m | JUNTA DE SELLADO | 4 | 1.3 | 5.20 |
| WW00300 | u | MATERIAL COMPLEMENTARIO O PZAS. ESPECIALES | 1 | 0.55 | 0.55 |
|  |  | Total |  |  | 161.94 |

**11LVA80016** m2 VENTANA ABATIBLE ALUM. ANODIZADO COLOR TIPO IV (> 3 m2)
Precio: 117.59
Ventana de hojas abatibles ejecutada con perfiles de aleación de aluminio con espesor de 1,5 mm y capa de anodizado color de 15 micras, tipo IV (> 3 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80156 | m2 | VENTANA ABATIBLE ALUMINIO ANODIZADO COLOR (T-IV) | 1 | 103 | 103.00 |
| RW01900 | m | JUNTA DE SELLADO | 2 | 1.3 | 2.60 |
| WW00300 | u | MATERIAL COMPLEMENTARIO O PZAS. ESPECIALES | 1 | 0.55 | 0.55 |
|  |  | Total |  |  | 117.59 |

**11LVA80020** m2 VENTANA ABATIBLE ALUM. MADERA MIXTA TIPO III (1,50-3 m2)
Precio: 284.97
Ventana de hojas abatibles ejecutada con perfiles de aleación de aluminio con espesor de 1,5 mm y capa de lacado en color según normas GSB con espesor mínimo 60 micras para terminación exterior y lámina de madera de Roble en terminación interior, tipo III (1,5/3 m2), incluso precerco de perfil tubular conformado en frío de acero galvanizado con patillas de fijación, junquillos, juntas de estanqueidad de neopreno, vierteaguas, herrajes de colgar, cierre y seguridad y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL80160 | m2 | VENTANA ABATIBLE ALUMINIO LACADO MADERA ROBLE | 1 | 265 | 265.00 |
| RW01900 | m | JUNTA DE SELLADO | 3 | 1.3 | 3.90 |
| WW00300 | u | MATERIAL COMPLEMENTARIO O PZAS. ESPECIALES | 1 | 0.55 | 0.55 |
|  |  | Total |  |  | 284.97 |

**11LVA80022** m2 VENTANA ABATIBLE ALUM. MADERA MIXTA TIPO I (<=0,50 m2)
Precio: 541.63
Ventana de hojas abatibles ejecutada con perfiles de aleación de aluminio con espesor de 1,5 mm y capa de lacado en color según normas GSB con espesor mínimo 60 micras para terminación exterior y lámina de madera de Roble en terminación interior, tipo I (<= 0,50 m2), incluso precerco de perfil tubular conformado en frío de acero galvanizado con patillas de fijación, junquillos, juntas de estanqueidad de neopreno, vierteaguas, herrajes de colgar, cierre y seguridad y p.p. de sellado de juntas con masilla elástica. La carpintería debe cumplir los parámetros de permeabilidad, estanqueidad y resistencia al viento en las zonas A o B; construida según CTE. Medida de fuera a fuera del cerco.

| Código | Ud | Descripción | Rendimiento | Precio | Importe |
|---|---|---|---|---|---|
| TO01600 | h | OF. 1ª CERRAJERO-CHAPISTA | 0.35 | 19.85 | 6.95 |
| TP00100 | h | PEÓN ESPECIAL | 0.3 | 18.9 | 5.67 |
| KA01100 | m | PRECERCO TUBO ACERO GALVANIZADO ABATIBLE O FIJO | 6 | 3.11 | 18.66 |
| KL80162 | m2 | VENTANA ABATIBLE ALUMINIO LACADO MADERA ROBLE (T-I) | 1 | 502 | 502.00 |
| RW01900 | m | JUNTA DE SELLADO | 6 | 1.3 | 7.80 |
| WW00300 | u | MATERIAL COMPLEMENTARIO O PZAS. ESPECIALES | 1 | 0.55 | 0.55 |
|  |  | Total |  |  | 541.63 |

**11LVA80024** m2 VENTANA ABATIBLE ALUM. MADERA MIXTA TIPO II (0,50-1,50 m2)
Precio: 326.94
Ventana de hojas abatibles ejecutada con perfiles de aleación de aluminio con espesor de 1,5 mm y capa de lacado en color según normas GSB con espesor mínimo 60 micras para terminación exterior y lámina de madera de Roble en terminación interior, tipo II (0,50-1,50 m2), incluso precerco de perfil tubular conformado en frío de acero galvanizado con patillas de fijación, junquillos, juntas de estanqueidad de neopreno, vierteaguas, herrajes de colgar, cierre y seguridad y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL80164 | m2 | VENTANA ABATIBLE ALUMINIO LACADO MADERA ROBLE (T-II) | 1 | 301 | 301.00 |
| RW01900 | m | JUNTA DE SELLADO | 4 | 1.3 | 5.20 |
| WW00300 | u | MATERIAL COMPLEMENTARIO O PZAS. ESPECIALES | 1 | 0.55 | 0.55 |
|  |  | Total |  |  | 326.94 |

**11LVA80026** m2 VENTANA ABATIBLE ALUM. MADERA MIXTA TIPO IV (> 3 m2)
Precio: 242.59
Ventana de hojas abatibles ejecutada con perfiles de aleación de aluminio con espesor de 1,5 mm y capa de lacado en color según normas GSB con espesor mínimo 60 micras para terminación exterior y lámina de madera de Roble en terminación interior, tipo IV (> 3 m2), incluso precerco de perfil tubular conformado en frío de acero galvanizado con patillas de fijación, junquillos, juntas de estanqueidad de neopreno, vierteaguas, herrajes de colgar, cierre y seguridad y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80166 | m2 | VENTANA ABATIBLE ALUMINIO LACADO MADERA ROBLE (T-IV) | 1 | 228 | 228.00 |
| RW01900 | m | JUNTA DE SELLADO | 2 | 1.3 | 2.60 |
| WW00300 | u | MATERIAL COMPLEMENTARIO O PZAS. ESPECIALES | 1 | 0.55 | 0.55 |
|  |  | Total |  |  | 242.59 |

**11LVA80030** m2 VENTANA ABATIBLE ALUM. IMITACIÓN MADERA TIPO III (1,50-3 m2)
Precio: 184.97
Ventana de hojas abatibles ejecutada con perfiles de aleación de aluminio con espesor de 1,5 mm y capa de lacado imitación madera con espesor mínimo 60 micras, tipo III (1,5/3 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL80170 | m2 | VENTANA ABATIBLE ALUMINIO IMITACIÓN MADERA | 1 | 165 | 165.00 |
| RW01900 | m | JUNTA DE SELLADO | 3 | 1.3 | 3.90 |
| WW00300 | u | MATERIAL COMPLEMENTARIO O PZAS. ESPECIALES | 1 | 0.55 | 0.55 |
|  |  | Total |  |  | 184.97 |

**11LVA80032** m2 VENTANA ABATIBLE ALUM. IMITACIÓN MADERA TIPO I (<=0,50 m2)
Precio: 349.63
Ventana de hojas abatibles ejecutada con perfiles de aleación de aluminio con espesor de 1,5 mm y capa de lacado imitación madera con espesor mínimo 60 micras, tipo I (<= 0,50 m2), incluso precerco de perfil tubular conformado en frío de acero galvanizado con patillas de fijación, junquillos, juntas de estanqueidad de neopreno, vierteaguas, herrajes de colgar, cierre y seguridad y p.p. de sellado de juntas con masilla elástica. La carpintería debe cumplir los parámetros de permeabilidad, estanqueidad y resistencia al viento en las zonas A o B; construida según CTE. Medida de fuera a fuera del cerco.

| Código | Ud | Descripción | Rendimiento | Precio | Importe |
|---|---|---|---|---|---|
| TO01600 | h | OF. 1ª CERRAJERO-CHAPISTA | 0.35 | 19.85 | 6.95 |
| TP00100 | h | PEÓN ESPECIAL | 0.3 | 18.9 | 5.67 |
| KA01100 | m | PRECERCO TUBO ACERO GALVANIZADO ABATIBLE O FIJO | 6 | 3.11 | 18.66 |
| KL80172 | m2 | VENTANA ABATIBLE ALUMINIO IMITACIÓN MADERA (T-I) | 1 | 310 | 310.00 |
| RW01900 | m | JUNTA DE SELLADO | 6 | 1.3 | 7.80 |
| WW00300 | u | MATERIAL COMPLEMENTARIO O PZAS. ESPECIALES | 1 | 0.55 | 0.55 |
|  |  | Total |  |  | 349.63 |

**11LVA80034** m2 VENTANA ABATIBLE ALUM. IMITACIÓN MADERA TIPO II (0,50-1,50 m2)
Precio: 211.94
Ventana de hojas abatibles ejecutada con perfiles de aleación de aluminio con espesor de 1,5 mm y capa de lacado imitación madera con espesor mínimo 60 micras, tipo II (0,50-1,50 m2), incluso precerco de perfil tubular conformado en frío de acero galvanizado con patillas de fijación, junquillos, juntas de estanqueidad de neopreno, vierteaguas, herrajes de colgar, cierre y seguridad y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL80174 | m2 | VENTANA ABATIBLE ALUMINIO IMITACIÓN MADERA (T-II) | 1 | 186 | 186.00 |
| RW01900 | m | JUNTA DE SELLADO | 4 | 1.3 | 5.20 |
| WW00300 | u | MATERIAL COMPLEMENTARIO O PZAS. ESPECIALES | 1 | 0.55 | 0.55 |
|  |  | Total |  |  | 211.94 |

**11LVA80036** m2 VENTANA ABATIBLE ALUM. IMITACIÓN MADERA TIPO IV (> 3 m2)
Precio: 156.59
Ventana de hojas abatibles ejecutada con perfiles de aleación de aluminio con espesor de 1,5 mm y capa de lacado imitación madera con espesor mínimo 60 micras, tipo IV (> 3 m2), incluso precerco de perfil tubular conformado en frío de acero galvanizado con patillas de fijación, junquillos,juntas de estanqueidad de neopreno, vierteaguas, herrajes de colgar, cierre y seguridad y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80176 | m2 | VENTANA ABATIBLE ALUMINIO IMITACIÓN MADERA (T-IV) | 1 | 142 | 142.00 |
| RW01900 | m | JUNTA DE SELLADO | 2 | 1.3 | 2.60 |
| WW00300 | u | MATERIAL COMPLEMENTARIO O PZAS. ESPECIALES | 1 | 0.55 | 0.55 |
|  |  | Total |  |  | 156.59 |

**11LVA80040** m2 OJO DE BUEY BASCULANTE ALUM. LACADO BLANCO TIPO III (1,50-3 m2)
Precio: 165.94
Ventana tipo ojo de buey basculante con perfiles de aleación de aluminio con espesor de 1,5 mm y capa de lacado blanco con espesor mínimo 60 micras, tipo III (1,5/3 m2), incluso precerco de perfil tubular conformado en frío de acero galvanizado con patillas de fijación, junquillos, juntas de estanqueidad de neopreno, incluso herrajes, cierre y seguridad y p.p. de sellado de juntas con masilla elástica. La carpintería debe cumplir los parámetros de permeabilidad, estanqueidad y resistencia al viento en las zonas A o B; construida según CTE. Medida de fuera a fuera del cerco.

| Código | Ud | Descripción | Rendimiento | Precio | Importe |
|---|---|---|---|---|---|
| TO01600 | h | OF. 1ª CERRAJERO-CHAPISTA | 0.15 | 19.85 | 2.98 |
| TP00100 | h | PEÓN ESPECIAL | 0.17 | 18.9 | 3.21 |
| KA80180 | m | PRECERCO TUBO ACERO GALVANIZADO BASCULANTE | 3 | 5.1 | 15.30 |
| KL80180 | m2 | VENTANA OJO DE BUEY BASCUL. ALUM. LAC. BLANCO | 1 | 140 | 140.00 |
| RW01900 | m | JUNTA DE SELLADO | 3 | 1.3 | 3.90 |
| WW00300 | u | MATERIAL COMPLEMENTARIO O PZAS. ESPECIALES | 1 | 0.55 | 0.55 |
|  |  | Total |  |  | 165.94 |

**11LVA80042** m2 OJO DE BUEY BASCULANTE ALUM. LACADO TIPO I (<=0,50 m2)
Precio: 311.57
Ventana tipo ojo de buey basculante con perfiles de aleación de aluminio con espesor de 1,5 mm y capa de lacado blanco con espesor mínimo 60 micras, tipo I (<= 0,50 m2), incluso precerco de perfil tubular conformado en frío de acero galvanizado con patillas de fijación, junquillos, juntas de estanqueidad de neopreno, incluso herrajes, cierre y seguridad y p.p. de sellado de juntas con masilla elástica. La carpintería debe cumplir los parámetros de permeabilidad, estanqueidad y resistencia al viento en las zonas A o B; construida según CTE. Medida de fuera a fuera del cerco.

| Código | Ud | Descripción | Rendimiento | Precio | Importe |
|---|---|---|---|---|---|
| TO01600 | h | OF. 1ª CERRAJERO-CHAPISTA | 0.35 | 19.85 | 6.95 |
| TP00100 | h | PEÓN ESPECIAL | 0.3 | 18.9 | 5.67 |
| KA80180 | m | PRECERCO TUBO ACERO GALVANIZADO BASCULANTE | 6 | 5.1 | 30.60 |
| KL80182 | m2 | VENTANA OJO DE BUEY BASCUL. ALUM. LAC. BLANCO (T-I) | 1 | 260 | 260.00 |
| RW01900 | m | JUNTA DE SELLADO | 6 | 1.3 | 7.80 |
| WW00300 | u | MATERIAL COMPLEMENTARIO O PZAS. ESPECIALES | 1 | 0.55 | 0.55 |
|  |  | Total |  |  | 311.57 |

**11LVA80044** m2 OJO DE BUEY BASCULANTE ALUM. LACADO TIPO II (0,50-1,50 m2)
Precio: 191.9
Ventana tipo ojo de buey basculante con perfiles de aleación de aluminio con espesor de 1,5 mm y capa de lacado blanco con espesor mínimo 60 micras, tipo II (0,50-1,50 m2), incluso precerco de perfil tubular conformado en frío de acero galvanizado con patillas de fijación, junquillos, juntas de estanqueidad de neopreno, incluso herrajes, cierre y seguridad y p.p. de sellado de juntas con masilla elástica. La carpintería debe cumplir los parámetros de permeabilidad, estanqueidad y resistencia al viento en las zonas A o B; construida según CTE. Medida de fuera a fuera del cerco.

| Código | Ud | Descripción | Rendimiento | Precio | Importe |
|---|---|---|---|---|---|
| TO01600 | h | OF. 1ª CERRAJERO-CHAPISTA | 0.2 | 19.85 | 3.97 |
| TP00100 | h | PEÓN ESPECIAL | 0.2 | 18.9 | 3.78 |
| KA80180 | m | PRECERCO TUBO ACERO GALVANIZADO BASCULANTE | 4 | 5.1 | 20.40 |
| KL80184 | m2 | VENTANA OJO DE BUEY BASCUL. ALUM. LAC. BLANCO (T-II) | 1 | 158 | 158.00 |
| RW01900 | m | JUNTA DE SELLADO | 4 | 1.3 | 5.20 |
| WW00300 | u | MATERIAL COMPLEMENTARIO O PZAS. ESPECIALES | 1 | 0.55 | 0.55 |
|  |  | Total |  |  | 191.9 |

**11LVA80046** m2 OJO DE BUEY BASCULANTE ALUM. LACADO BLANCO TIPO IV (> 3 m2)
Precio: 140.57
Ventana tipo ojo de buey basculante con perfiles de aleación de aluminio con espesor de 1,5 mm y capa de lacado blanco con espesor mínimo 60 micras, tipo IV (> 3 m2), incluso precerco de perfil tubular conformado en frío de acero galvanizado con patillas de fijación, junquillos, juntas de estanqueidad de neopreno, incluso herrajes, cierre y seguridad y p.p. de sellado de juntas con masilla elástica. La carpintería debe cumplir los parámetros de permeabilidad, estanqueidad y resistencia al viento en las zonas A o B; construida según CTE. Medida de fuera a fuera del cerco.

| Código | Ud | Descripción | Rendimiento | Precio | Importe |
|---|---|---|---|---|---|
| TO01600 | h | OF. 1ª CERRAJERO-CHAPISTA | 0.12 | 19.85 | 2.38 |
| TP00100 | h | PEÓN ESPECIAL | 0.15 | 18.9 | 2.84 |
| KA80180 | m | PRECERCO TUBO ACERO GALVANIZADO BASCULANTE | 2 | 5.1 | 10.20 |
| KL80186 | m2 | VENTANA OJO DE BUEY BASCUL. ALUM. LAC. BLANCO (T-IV) | 1 | 122 | 122.00 |
| RW01900 | m | JUNTA DE SELLADO | 2 | 1.3 | 2.60 |
| WW00300 | u | MATERIAL COMPLEMENTARIO O PZAS. ESPECIALES | 1 | 0.55 | 0.55 |
|  |  | Total |  |  | 140.57 |

**11LVA80050** m2 VENTANA ABATIBLE ALUM. LACADO BLANCO C/R.P.T. TIPO III (1,50-3 m
Precio: 249.97
Ventana de hojas abatibles, con rotura de puente térmico, ejecutada con perfiles de aleación de aluminio con espesor de 1,5 mm y capa de lacado blanco según normas GSB, espesor mínimo 60 micras, tipo III (1,5/3 m2), incluso precerco de perfil tubular conformado en frío de acero galvanizado con patillas de fijación, junquillos, junta de estanqueidad de neopreno, vierteaguas, herrajes de colgar y cierre y p.p. de sellado de juntas con masilla elástica. La carpintería debe cumplir los parámetros de permeabilidad, estanqueidad y resistencia al viento en las zonas C o D; construida según CTE. Medida de fuera a fuera del cerco.

| Código | Ud | Descripción | Rendimiento | Precio | Importe |
|---|---|---|---|---|---|
| TO01600 | h | OF. 1ª CERRAJERO-CHAPISTA | 0.15 | 19.85 | 2.98 |
| TP00100 | h | PEÓN ESPECIAL | 0.17 | 18.9 | 3.21 |
| KA01100 | m | PRECERCO TUBO ACERO GALVANIZADO ABATIBLE O FIJO | 3 | 3.11 | 9.33 |
| KL80300 | m2 | VENTANA ABATIBLE ALUMINIO LACADO BLANCO C/R.P.T. | 1 | 230 | 230.00 |
| RW01900 | m | JUNTA DE SELLADO | 3 | 1.3 | 3.90 |
| WW00300 | u | MATERIAL COMPLEMENTARIO O PZAS. ESPECIALES | 1 | 0.55 | 0.55 |
|  |  | Total |  |  | 249.97 |

**11LVA80052** m2 VENTANA ABATIBLE ALUM. LACADO BLANCO C/R.P.T. TIPO I (<=0,50 m2)
Precio: 474.63
Ventana de hojas abatibles, con rotura de puente térmico, ejecutada con perfiles de aleación de aluminio con espesor de 1,5 mm y capa de lacado blanco según normas GSB, espesor mínimo 60 micras, tipo I (<= 0,50 m2), incluso precerco de perfil tubular conformado en frío de acero galvanizado con patillas de fijación, junquillos, junta de estanqueidad de neopreno, vierteaguas, herrajes de colgar y cierre y p.p. de sellado de juntas con masilla elástica. La carpintería debe cumplir los parámetros de permeabilidad, estanqueidad y resistencia al viento en las zonas C o D; construida según CTE. Medida de fuera a fuera del cerco.

| Código | Ud | Descripción | Rendimiento | Precio | Importe |
|---|---|---|---|---|---|
| TO01600 | h | OF. 1ª CERRAJERO-CHAPISTA | 0.35 | 19.85 | 6.95 |
| TP00100 | h | PEÓN ESPECIAL | 0.3 | 18.9 | 5.67 |
| KA01100 | m | PRECERCO TUBO ACERO GALVANIZADO ABATIBLE O FIJO | 6 | 3.11 | 18.66 |
| KL80302 | m2 | VENTANA ABATIBLE ALUMINIO LACADO BLANCO C/R.P.T. (T-I) | 1 | 435 | 435.00 |
| RW01900 | m | JUNTA DE SELLADO | 6 | 1.3 | 7.80 |
| WW00300 | u | MATERIAL COMPLEMENTARIO O PZAS. ESPECIALES | 1 | 0.55 | 0.55 |
|  |  | Total |  |  | 474.63 |

**11LVA80054** m2 VENTANA ABATIBLE ALUM. LACADO BLANCO C/R.P.T. TIPO II (0,50-1,50
Precio: 290.94
Ventana de hojas abatibles, con rotura de puente térmico, ejecutada con perfiles de aleación de aluminio con espesor de 1,5 mm y capa de lacado blanco según normas GSB, espesor mínimo 60 micras, tipo II (0,50-1,50 m2), incluso precerco de perfil tubular conformado en frío de acero galvanizado con patillas de fijación, junquillos, junta de estanqueidad de neopreno, vierteaguas, herrajes de colgar y cierre y p.p. de sellado de juntas con masilla elástica. La carpintería debe cumplir los parámetros de permeabilidad, estanqueidad y resistencia al viento en las zonas C o D; construida según CTE. Medida de fuera a fuera del cerco.

| Código | Ud | Descripción | Rendimiento | Precio | Importe |
|---|---|---|---|---|---|
| TO01600 | h | OF. 1ª CERRAJERO-CHAPISTA | 0.2 | 19.85 | 3.97 |
| TP00100 | h | PEÓN ESPECIAL | 0.2 | 18.9 | 3.78 |
| KA01100 | m | PRECERCO TUBO ACERO GALVANIZADO ABATIBLE O FIJO | 4 | 3.11 | 12.44 |
| KL80304 | m2 | VENTANA ABATIBLE ALUMINIO LACADO BLANCO C/R.P.T. (T-II) | 1 | 265 | 265.00 |
| RW01900 | m | JUNTA DE SELLADO | 4 | 1.3 | 5.20 |
| WW00300 | u | MATERIAL COMPLEMENTARIO O PZAS. ESPECIALES | 1 | 0.55 | 0.55 |
|  |  | Total |  |  | 290.94 |

**11LVA80056** m2 VENTANA ABATIBLE ALUM. LACADO BLANCO C/R.P.T. TIPO IV (> 3 m2)
Precio: 214.96
Ventana de hojas abatibles, con rotura de puente térmico, ejecutada con perfiles de aleación de aluminio con espesor de 1,5 mm y capa de lacado blanco según normas GSB, espesor mínimo 60 micras, tipo IV (> 3 m2), incluso precerco de perfil tubular conformado en frío de acero galvanizado con patillas de fijación, junquillos, junta de estanqueidad de neopreno, vierteaguas, herrajes de colgar y cierre y p.p. de sellado de juntas con masilla elástica. La carpintería debe cumplir los parámetros de permeabilidad, estanqueidad y resistencia al viento en las zonas C o D; construida según CTE. Medida de fuera a fuera del cerco.

| Código | Ud | Descripción | Rendimiento | Precio | Importe |
|---|---|---|---|---|---|
| TO01600 | h | OF. 1ª CERRAJERO-CHAPISTA | 0.12 | 19.85 | 2.38 |
| TP00100 | h | PEÓN ESPECIAL | 0.17 | 18.9 | 3.21 |
| KA01100 | m | PRECERCO TUBO ACERO GALVANIZADO ABATIBLE O FIJO | 2 | 3.11 | 6.22 |
| KL80306 | m2 | VENTANA ABATIBLE ALUMINIO LACADO BLANCO C/R.P.T. (T-IV) | 1 | 200 | 200.00 |
| RW01900 | m | JUNTA DE SELLADO | 2 | 1.3 | 2.60 |
| WW00300 | u | MATERIAL COMPLEMENTARIO O PZAS. ESPECIALES | 1 | 0.55 | 0.55 |
|  |  | Total |  |  | 214.96 |

**11LVA80060** m2 VENTANA ABATIBLE ALUM. ANODIZADO C/R.P.T. TIPO III (1,50-3 m2)
Precio: 234.97
Ventana de hojas abatibles con rotura de puente térmico, ejecutada con perfiles de aleación de aluminio con espesor de 1,5 mm y capa de anodizado color de 15 micras, tipo III (1,5/3 m2), incluso precerco de perfil tubular conformado en frío de acero galvanizado con patillas de fijación, junquillos,juntas de estanqueidad de neopreno, vierteaguas, herrajes de colgar, cierre y seguridad y p.p. de sellado de juntas con masilla elástica. La carpintería debe cumplir los parámetros de permeabilidad, estanqueidad y resistencia al viento en las zonas C o D; construida según CTE. Medida de fuera a fuera del cerco.

| Código | Ud | Descripción | Rendimiento | Precio | Importe |
|---|---|---|---|---|---|
| TO01600 | h | OF. 1ª CERRAJERO-CHAPISTA | 0.15 | 19.85 | 2.98 |
| TP00100 | h | PEÓN ESPECIAL | 0.17 | 18.9 | 3.21 |
| KA01100 | m | PRECERCO TUBO ACERO GALVANIZADO ABATIBLE O FIJO | 3 | 3.11 | 9.33 |
| KL80320 | m2 | VENTANA ABATIBLE ALUMINIO ANODIZADO C/R.P.T. | 1 | 215 | 215.00 |
| RW01900 | m | JUNTA DE SELLADO | 3 | 1.3 | 3.90 |
| WW00300 | u | MATERIAL COMPLEMENTARIO O PZAS. ESPECIALES | 1 | 0.55 | 0.55 |
|  |  | Total |  |  | 234.97 |

**11LVA80062** m2 VENTANA ABATIBLE ALUM. ANODIZADO C/R.P.T. TIPO I (<=0,50 m2)
Precio: 444.63
Ventana de hojas abatibles con rotura de puente térmico, ejecutada con perfiles de aleación de aluminio con espesor de 1,5 mm y capa de anodizado color de 15 micras, tipo I (<= 0,50 m2), incluso precerco de perfil tubular conformado en frío de acero galvanizado con patillas de fijación, junquillos,juntas de estanqueidad de neopreno, vierteaguas, herrajes de colgar, cierre y seguridad y p.p. de sellado de juntas con masilla elástica. La carpintería debe cumplir los parámetros de permeabilidad, estanqueidad y resistencia al viento en las zonas C o D; construida según CTE. Medida de fuera a fuera del cerco.

| Código | Ud | Descripción | Rendimiento | Precio | Importe |
|---|---|---|---|---|---|
| TO01600 | h | OF. 1ª CERRAJERO-CHAPISTA | 0.35 | 19.85 | 6.95 |
| TP00100 | h | PEÓN ESPECIAL | 0.3 | 18.9 | 5.67 |
| KA01100 | m | PRECERCO TUBO ACERO GALVANIZADO ABATIBLE O FIJO | 6 | 3.11 | 18.66 |
| KL80322 | m2 | VENTANA ABATIBLE ALUMINIO ANODIZADO C/R.P.T. (T-I) | 1 | 405 | 405.00 |
| RW01900 | m | JUNTA DE SELLADO | 6 | 1.3 | 7.80 |
| WW00300 | u | MATERIAL COMPLEMENTARIO O PZAS. ESPECIALES | 1 | 0.55 | 0.55 |
|  |  | Total |  |  | 444.63 |

**11LVA80064** m2 VENTANA ABATIBLE ALUM. ANODIZADO C/R.P.T. TIPO II (0,50-1,50 m2)
Precio: 270.94
Ventana de hojas abatibles con rotura de puente térmico, ejecutada con perfiles de aleación de aluminio con espesor de 1,5 mm y capa de anodizado color de 15 micras, tipo II (0,50-1,50 m2), incluso precerco de perfil tubular conformado en frío de acero galvanizado con patillas de fijación, junquillos,juntas de estanqueidad de neopreno, vierteaguas, herrajes de colgar, cierre y seguridad y p.p. de sellado de juntas con masilla elástica. La carpintería debe cumplir los parámetros de permeabilidad, estanqueidad y resistencia al viento en las zonas C o D; construida según CTE. Medida de fuera a fuera del cerco.

| Código | Ud | Descripción | Rendimiento | Precio | Importe |
|---|---|---|---|---|---|
| TO01600 | h | OF. 1ª CERRAJERO-CHAPISTA | 0.2 | 19.85 | 3.97 |
| TP00100 | h | PEÓN ESPECIAL | 0.2 | 18.9 | 3.78 |
| KA01100 | m | PRECERCO TUBO ACERO GALVANIZADO ABATIBLE O FIJO | 4 | 3.11 | 12.44 |
| KL80324 | m2 | VENTANA ABATIBLE ALUMINIO ANODIZADO C/R.P.T. (T-II) | 1 | 245 | 245.00 |
| RW01900 | m | JUNTA DE SELLADO | 4 | 1.3 | 5.20 |
| WW00300 | u | MATERIAL COMPLEMENTARIO O PZAS. ESPECIALES | 1 | 0.55 | 0.55 |
|  |  | Total |  |  | 270.94 |

**11LVA80066** m2 VENTANA ABATIBLE ALUM. ANODIZADO C/R.P.T. TIPO IV (> 3 m2)
Precio: 199.59
Ventana de hojas abatibles con rotura de puente térmico, ejecutada con perfiles de aleación de aluminio con espesor de 1,5 mm y capa de anodizado color de 15 micras, tipo IV (> 3 m2), incluso precerco de perfil tubular conformado en frío de acero galvanizado con patillas de fijación, junquillos,juntas de estanqueidad de neopreno, vierteaguas, herrajes de colgar, cierre y seguridad y p.p. de sellado de juntas con masilla elástica. La carpintería debe cumplir los parámetros de permeabilidad, estanqueidad y resistencia al viento en las zonas C o D; construida según CTE. Medida de fuera a fuera del cerco.

| Código | Ud | Descripción | Rendimiento | Precio | Importe |
|---|---|---|---|---|---|
| TO01600 | h | OF. 1ª CERRAJERO-CHAPISTA | 0.12 | 19.85 | 2.38 |
| TP00100 | h | PEÓN ESPECIAL | 0.15 | 18.9 | 2.84 |
| KA01100 | m | PRECERCO TUBO ACERO GALVANIZADO ABATIBLE O FIJO | 2 | 3.11 | 6.22 |
| KL80326 | m2 | VENTANA ABATIBLE ALUMINIO ANODIZADO C/R.P.T. (T-IV) | 1 | 185 | 185.00 |
| RW01900 | m | JUNTA DE SELLADO | 2 | 1.3 | 2.60 |
| WW00300 | u | MATERIAL COMPLEMENTARIO O PZAS. ESPECIALES | 1 | 0.55 | 0.55 |
|  |  | Total |  |  | 199.59 |

###### 11LVC Correderas

**11LVC00125** m2 VENTANA CORREDERA ALUM. TIPO I (<=0,50 m2)
Precio: 148.14
Ventana de hojas correderas, ejecutada con perfiles de aleación de aluminio con espesor de 1,5 mm y capa de anodizado en su color de 15 micras, tipo I (<=0,50 m2), incluso precerco de perfil tubular conformado en frío de acero galvanizado con patillas de fijación, junquillos, junta de estanqueidad de neopreno, herrajes de deslizamiento, cierre y seguridad y p.p. de sellado de juntas con masilla elástica. La carpintería debe cumplir los parámetros de permeabilidad, estanqueidad y resistencia al viento en las zonas A o B; construida según CTE. Medida de fuera a fuera del cerco.

| Código | Ud | Descripción | Rendimiento | Precio | Importe |
|---|---|---|---|---|---|
| TO01600 | h | OF. 1ª CERRAJERO-CHAPISTA | 0.35 | 19.85 | 6.95 |
| TP00100 | h | PEÓN ESPECIAL | 0.3 | 18.9 | 5.67 |
| KA01200 | m | PRECERCO TUBO ACERO GALVANIZADO CORREDERA | 6 | 3.57 | 21.42 |
| KL06600 | m2 | VENTANA CORREDERA ALUM. (T-I) | 1 | 105.75 | 105.75 |
| RW01900 | m | JUNTA DE SELLADO | 6 | 1.3 | 7.80 |
| WW00300 | u | MATERIAL COMPLEMENTARIO O PZAS. ESPECIALES | 1 | 0.55 | 0.55 |
|  |  | Total |  |  | 148.14 |

**11LVC00126** m2 VENTANA CORREDERA ALUM. TIPO II (0,50-1,50 m2)
Precio: 95.28
Ventana de hojas correderas, ejecutada con perfiles de aleación de aluminio con espesor de 1,5 mm y capa de anodizado en su color de 15 micras, tipo II (0,50-1,50 m2), incluso precerco de perfil tubular conformado en frío de acero galvanizado con patillas de fijación, junquillos, junta de estanqueidad de neopreno, herrajes de deslizamiento, cierre y seguridad y p.p. de sellado de juntas con masilla elástica. La carpintería debe cumplir los parámetros de permeabilidad, estanqueidad y resistencia al viento en las zonas A o B; construida según CTE. Medida de fuera a fuera del cerco.

| Código | Ud | Descripción | Rendimiento | Precio | Importe |
|---|---|---|---|---|---|
| TO01600 | h | OF. 1ª CERRAJERO-CHAPISTA | 0.2 | 19.85 | 3.97 |
| TP00100 | h | PEÓN ESPECIAL | 0.2 | 18.9 | 3.78 |
| KA01200 | m | PRECERCO TUBO ACERO GALVANIZADO CORREDERA | 4 | 3.57 | 14.28 |
| KL06700 | m2 | VENTANA CORREDERA ALUM. (T-II) | 1 | 67.5 | 67.50 |
| RW01900 | m | JUNTA DE SELLADO | 4 | 1.3 | 5.20 |
| WW00300 | u | MATERIAL COMPLEMENTARIO O PZAS. ESPECIALES | 1 | 0.55 | 0.55 |
|  |  | Total |  |  | 95.28 |

**11LVC00127** m2 VENTANA CORREDERA ALUM. TIPO III (1,50-3 m2)
Precio: 64.75
Ventana de hojas correderas, ejecutada con perfiles de aleación de aluminio con espesor de 1,5 mm y capa de anodizado en su color de 15 micras, tipo III (1,50-3 m2),Incluso precerco de perfil tubular conformado en frío de acero galvanizado con patillas de fijación, junquillos, junta de estanqueidad de neopreno, herrajes de deslizamiento, cierre y seguridad y p.p. de sellado de juntas con masilla elástica. La carpintería debe cumplir los parámetros de permeabilidad, estanqueidad y resistencia al viento en las zonas A o B; construida según CTE. Medida de fuera a fuera del cerco.

| Código | Ud | Descripción | Rendimiento | Precio | Importe |
|---|---|---|---|---|---|
| TO01600 | h | OF. 1ª CERRAJERO-CHAPISTA | 0.15 | 19.85 | 2.98 |
| TP00100 | h | PEÓN ESPECIAL | 0.17 | 18.9 | 3.21 |
| KA01200 | m | PRECERCO TUBO ACERO GALVANIZADO CORREDERA | 3 | 3.57 | 10.71 |
| KL06800 | m2 | VENTANA CORREDERA ALUM. (T-III) | 1 | 43.4 | 43.40 |
| RW01900 | m | JUNTA DE SELLADO | 3 | 1.3 | 3.90 |
| WW00300 | u | MATERIAL COMPLEMENTARIO O PZAS. ESPECIALES | 1 | 0.55 | 0.55 |
|  |  | Total |  |  | 64.75 |

**11LVC00128** m2 VENTANA CORREDERA ALUM. TIPO IV (> 3 m2)
Precio: 51.23
Ventana de hojas correderas, ejecutada con perfiles de aleación de aluminio con espesor de 1,5 mm y capa de anodizado en su color de 15 micras, tipo IV (> 3 m2), incluso precerco de perfil tubular conformado en frío de acero galvanizado con patillas de fijación, junquillos, junta de estanqueidad de neopreno, herrajes de deslizamiento, cierre y seguridad y p.p. de sellado de juntas con masilla elástica. La carpintería debe cumplir los parámetros de permeabilidad, estanqueidad y resistencia al viento en las zonas A o B; construida según CTE. Medida de fuera a fuera del cerco.

| Código | Ud | Descripción | Rendimiento | Precio | Importe |
|---|---|---|---|---|---|
| TO01600 | h | OF. 1ª CERRAJERO-CHAPISTA | 0.12 | 19.85 | 2.38 |
| TP00100 | h | PEÓN ESPECIAL | 0.15 | 18.9 | 2.84 |
| KA01200 | m | PRECERCO TUBO ACERO GALVANIZADO CORREDERA | 2 | 3.57 | 7.14 |
| KL06900 | m2 | VENTANA CORREDERA ALUM. (T-IV) | 1 | 35.72 | 35.72 |
| RW01900 | m | JUNTA DE SELLADO | 2 | 1.3 | 2.60 |
| WW00300 | u | MATERIAL COMPLEMENTARIO O PZAS. ESPECIALES | 1 | 0.55 | 0.55 |
|  |  | Total |  |  | 51.23 |

**11LVC00150** m2 VENTANA CORREDERA ALUM. LACADO TIPO I (<=0,50 m2)
Precio: 202.29
Ventana de hojas correderas, ejecutada con perfiles de aleación de aluminio con espesor de 1,5 mm y capa de lacado en color según normas GSB, espesor mínimo 60 micras, tipo I (<=0,50 m2), incluso precerco de perfil tubular conformado en frío de acero galvanizado con patillas de fijación, junquillos, junta de estanqueidad de neopreno, herrajes de deslizamiento, cierre y seguridad y p.p. de sellado de juntas con masilla elástica. La carpintería debe cumplir los parámetros de permeabilidad, estanqueidad y resistencia al viento en las zonas A o B; construida según CTE. Medida de fuera a fuera del cerco.

| Código | Ud | Descripción | Rendimiento | Precio | Importe |
|---|---|---|---|---|---|
| TO01600 | h | OF. 1ª CERRAJERO-CHAPISTA | 0.35 | 19.85 | 6.95 |
| TP00100 | h | PEÓN ESPECIAL | 0.3 | 18.9 | 5.67 |
| KA01200 | m | PRECERCO TUBO ACERO GALVANIZADO CORREDERA | 6 | 3.57 | 21.42 |
| KL05800 | m2 | VENTANA CORREDERA ALUM. LACADO (T-I) | 1 | 159.9 | 159.90 |
| RW01900 | m | JUNTA DE SELLADO | 6 | 1.3 | 7.80 |
| WW00300 | u | MATERIAL COMPLEMENTARIO O PZAS. ESPECIALES | 1 | 0.55 | 0.55 |
|  |  | Total |  |  | 202.29 |

**11LVC00151** m2 VENTANA CORREDERA ALUM. LACADO TIPO II (0,50-1,50 m2)
Precio: 107.28
Ventana de hojas correderas, ejecutada con perfiles de aleación de aluminio con espesor de 1,5 mm y capa de lacado en color según normas GSB, espesor mínimo 60 micras, tipo II (0,50-1,50 m2), incluso precerco de perfil tubular conformado en frío de acero galvanizado con patillas de fijación, junquillos, junta de estanqueidad de neopreno, herrajes de deslizamiento, cierre y seguridad y p.p. de sellado de juntas con masilla elástica. La carpintería debe cumplir los parámetros de permeabilidad, estanqueidad y resistencia al viento en las zonas A o B; construida según CTE. Medida de fuera a fuera del cerco.

| Código | Ud | Descripción | Rendimiento | Precio | Importe |
|---|---|---|---|---|---|
| TO01600 | h | OF. 1ª CERRAJERO-CHAPISTA | 0.2 | 19.85 | 3.97 |
| TP00100 | h | PEÓN ESPECIAL | 0.2 | 18.9 | 3.78 |
| KA01200 | m | PRECERCO TUBO ACERO GALVANIZADO CORREDERA | 4 | 3.57 | 14.28 |
| KL05900 | m2 | VENTANA CORREDERA ALUM. LACADO (T-II) | 1 | 79.5 | 79.50 |
| RW01900 | m | JUNTA DE SELLADO | 4 | 1.3 | 5.20 |
| WW00300 | u | MATERIAL COMPLEMENTARIO O PZAS. ESPECIALES | 1 | 0.55 | 0.55 |
|  |  | Total |  |  | 107.28 |

**11LVC00152** m2 VENTANA CORREDERA ALUM. LACADO TIPO III (1,50-3 m2)
Precio: 72.06
Ventana de hojas correderas, ejecutada con perfiles de aleación de aluminio con espesor de 1,5 mm y capa de lacado en color según normas GSB, espesor mínimo 60 micras, tipo III (1,50-3 m2), incluso precerco de perfil tubular conformado en frío de acero galvanizado con patillas de fijación, junquillos, junta de estanqueidad de neopreno, herrajes de deslizamiento, cierre y seguridad y p.p. de sellado de juntas con masilla elástica. La carpintería debe cumplir los parámetros de permeabilidad, estanqueidad y resistencia al viento en las zonas A o B; construida según CTE. Medida de fuera a fuera del cerco.

| Código | Ud | Descripción | Rendimiento | Precio | Importe |
|---|---|---|---|---|---|
| TO01600 | h | OF. 1ª CERRAJERO-CHAPISTA | 0.15 | 19.85 | 2.98 |
| TP00100 | h | PEÓN ESPECIAL | 0.17 | 18.9 | 3.21 |
| KA01200 | m | PRECERCO TUBO ACERO GALVANIZADO CORREDERA | 3 | 3.57 | 10.71 |
| KL06000 | m2 | VENTANA CORREDERA ALUM. LACADO (T-III) | 1 | 50.71 | 50.71 |
| RW01900 | m | JUNTA DE SELLADO | 3 | 1.3 | 3.90 |
| WW00300 | u | MATERIAL COMPLEMENTARIO O PZAS. ESPECIALES | 1 | 0.55 | 0.55 |
|  |  | Total |  |  | 72.06 |

**11LVC00153** m2 VENTANA CORREDERA ALUM. LACADO TIPO IV (> 3 m2)
Precio: 57.61
Ventana de hojas correderas, ejecutada con perfiles de aleación de aluminio con espesor de 1,5 mm y capa de lacado en color según normas GSB, espesor mínimo 60 micras, tipo IV (> 3m2), incluso precerco de perfil tubular conformado en frío de acero galvanizado con patillas de fijación, junquillos, junta de estanqueidad de neopreno, herrajes de deslizamiento, cierre y seguridad y p.p. de sellado de juntas con masilla elástica. La carpintería debe cumplir los parámetros de permeabilidad, estanqueidad y resistencia al viento en las zonas A o B; construida según CTE. Medida de fuera a fuera del cerco.

| Código | Ud | Descripción | Rendimiento | Precio | Importe |
|---|---|---|---|---|---|
| TO01600 | h | OF. 1ª CERRAJERO-CHAPISTA | 0.12 | 19.85 | 2.38 |
| TP00100 | h | PEÓN ESPECIAL | 0.15 | 18.9 | 2.84 |
| KA01200 | m | PRECERCO TUBO ACERO GALVANIZADO CORREDERA | 2 | 3.57 | 7.14 |
| KL06100 | m2 | VENTANA CORREDERA ALUM. LACADO (T-IV) | 1 | 42.1 | 42.10 |
| RW01900 | m | JUNTA DE SELLADO | 2 | 1.3 | 2.60 |
| WW00300 | u | MATERIAL COMPLEMENTARIO O PZAS. ESPECIALES | 1 | 0.55 | 0.55 |
|  |  | Total |  |  | 57.61 |

**11LVC80000** m2 VENTANA CORREDERA ALUM. LACADO BLANCO TIPO III (1,50-3 m2)
Precio: 106.85
Ventana de hojas correderas, ejecutada con perfiles de aleación de aluminio con espesor de 1,8 mm y capa de anodizado de 20 micras, lacado blanco según normas GSB, espesor mínimo 60 micras, tipo III (1,50-3 m2), incluso precerco de perfil tubular conformado en frío de acero galvanizado con patillas de fijación, junquillos, junta de estanqueidad de neopreno, vierteaguas, herrajes de deslizamiento y cierre y p.p. de sellado de juntas con masilla elástica. La carpintería debe cumplir los parámetros de permeabilidad, estanqueidad y resistencia al viento en las zonas A o B; construida según CTE. Medida de fuera a fuera del cerco.

| Código | Ud | Descripción | Rendimiento | Precio | Importe |
|---|---|---|---|---|---|
| TO01600 | h | OF. 1ª CERRAJERO-CHAPISTA | 0.15 | 19.85 | 2.98 |
| TP00100 | h | PEÓN ESPECIAL | 0.17 | 18.9 | 3.21 |
| KA01200 | m | PRECERCO TUBO ACERO GALVANIZADO CORREDERA | 3 | 3.57 | 10.71 |
| KL80190 | m2 | VENTANA CORREDERA ALUMINIO LACADO BLANCO | 1 | 85.5 | 85.50 |
| RW01900 | m | JUNTA DE SELLADO | 3 | 1.3 | 3.90 |
| WW00300 | u | MATERIAL COMPLEMENTARIO O PZAS. ESPECIALES | 1 | 0.55 | 0.55 |
|  |  | Total |  |  | 106.85 |

**11LVC80002** m2 VENTANA CORREDERA ALUM. LACADO BLANCO TIPO I (<=0,50 m2)
Precio: 207.39
Ventana de hojas correderas, ejecutada con perfiles de aleación de aluminio con espesor de 1,8 mm y capa de anodizado de 20 micras, lacado blanco según normas GSB, espesor mínimo 60 micras, tipo I (<=0,50 m2), incluso precerco de perfil tubular conformado en frío de acero galvanizado con patillas de fijación, junquillos, junta de estanqueidad de neopreno, vierteaguas, herrajes de deslizamiento y cierre y p.p. de sellado de juntas con masilla elástica. La carpintería debe cumplir los parámetros de permeabilidad, estanqueidad y resistencia al viento en las zonas A o B; construida según CTE. Medida de fuera a fuera del cerco.

| Código | Ud | Descripción | Rendimiento | Precio | Importe |
|---|---|---|---|---|---|
| TO01600 | h | OF. 1ª CERRAJERO-CHAPISTA | 0.35 | 19.85 | 6.95 |
| TP00100 | h | PEÓN ESPECIAL | 0.3 | 18.9 | 5.67 |
| KA01200 | m | PRECERCO TUBO ACERO GALVANIZADO CORREDERA | 6 | 3.57 | 21.42 |
| KL80192 | m2 | VENTANA CORREDERA ALUMINIO LACADO BLANCO (T-I) | 1 | 165 | 165.00 |
| RW01900 | m | JUNTA DE SELLADO | 6 | 1.3 | 7.80 |
| WW00300 | u | MATERIAL COMPLEMENTARIO O PZAS. ESPECIALES | 1 | 0.55 | 0.55 |
|  |  | Total |  |  | 207.39 |

**11LVC80004** m2 VENTANA CORREDERA ALUM. LACADO BLANCO TIPO II (0,50-1,50 m2)
Precio: 126.78
Ventana de hojas correderas, ejecutada con perfiles de aleación de aluminio con espesor de 1,8 mm y capa de anodizado de 20 micras, lacado blanco según normas GSB, espesor mínimo 60 micras, tipo II (0,50-1,50 m2), incluso precerco de perfil tubular conformado en frío de acero galvanizado con patillas de fijación, junquillos, junta de estanqueidad de neopreno, vierteaguas, herrajes de deslizamiento y cierre y p.p. de sellado de juntas con masilla elástica. La carpintería debe cumplir los parámetros de permeabilidad, estanqueidad y resistencia al viento en las zonas A o B; construida según CTE. Medida de fuera a fuera del cerco.

| Código | Ud | Descripción | Rendimiento | Precio | Importe |
|---|---|---|---|---|---|
| TO01600 | h | OF. 1ª CERRAJERO-CHAPISTA | 0.2 | 19.85 | 3.97 |
| TP00100 | h | PEÓN ESPECIAL | 0.2 | 18.9 | 3.78 |
| KA01200 | m | PRECERCO TUBO ACERO GALVANIZADO CORREDERA | 4 | 3.57 | 14.28 |
| KL80194 | m2 | VENTANA CORREDERA ALUMINIO LACADO BLANCO (T-II) | 1 | 99 | 99.00 |
| RW01900 | m | JUNTA DE SELLADO | 4 | 1.3 | 5.20 |
| WW00300 | u | MATERIAL COMPLEMENTARIO O PZAS. ESPECIALES | 1 | 0.55 | 0.55 |
|  |  | Total |  |  | 126.78 |

**11LVC80006** m2 VENTANA CORREDERA ALUM. LACADO BLANCO TIPO IV (> 3 m2)
Precio: 89.51
Ventana de hojas correderas, ejecutada con perfiles de aleación de aluminio con espesor de 1,8 mm y capa de anodizado de 20 micras, lacado blanco según normas GSB, espesor mínimo 60 micras, tipo IV (> 3m2), incluso precerco de perfil tubular conformado en frío de acero galvanizado con patillas de fijación, junquillos, junta de estanqueidad de neopreno, vierteaguas, herrajes de deslizamiento y cierre y p.p. de sellado de juntas con masilla elástica. La carpintería debe cumplir los parámetros de permeabilidad, estanqueidad y resistencia al viento en las zonas A o B; construida según CTE. Medida de fuera a fuera del cerco.

| Código | Ud | Descripción | Rendimiento | Precio | Importe |
|---|---|---|---|---|---|
| TO01600 | h | OF. 1ª CERRAJERO-CHAPISTA | 0.12 | 19.85 | 2.38 |
| TP00100 | h | PEÓN ESPECIAL | 0.15 | 18.9 | 2.84 |
| KA01200 | m | PRECERCO TUBO ACERO GALVANIZADO CORREDERA | 2 | 3.57 | 7.14 |
| KL80196 | m2 | VENTANA CORREDERA ALUMINIO LACADO BLANCO T. (T-IV) | 1 | 74 | 74.00 |
| RW01900 | m | JUNTA DE SELLADO | 2 | 1.3 | 2.60 |
| WW00300 | u | MATERIAL COMPLEMENTARIO O PZAS. ESPECIALES | 1 | 0.55 | 0.55 |
|  |  | Total |  |  | 89.51 |

**11LVC80010** m2 VENTANA CORREDERA ALUM. ANODIZADO COLOR TIPO III (1,50-3 m2)
Precio: 96.85
Ventana de hojas corredera ejecutada con perfiles de aleación de aluminio con espesor de 1,5 mm y capa de anodizado color de 15 micras, tipo III (1,50-3 m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.15 | 19.85 | 2.98 |
| TP00100 | h | PEÓN ESPECIAL | 0.17 | 18.9 | 3.21 |
| KA01200 | m | PRECERCO TUBO ACERO GALVANIZADO CORREDERA | 3 | 3.57 | 10.71 |
| KL80200 | m2 | VENTANA CORREDERA ALUMINIO ANODIZADO COLOR | 1 | 75.5 | 75.50 |
| RW01900 | m | JUNTA DE SELLADO | 3 | 1.3 | 3.90 |
| WW00300 | u | MATERIAL COMPLEMENTARIO O PZAS. ESPECIALES | 1 | 0.55 | 0.55 |
|  |  | Total |  |  | 96.85 |

**11LVC80012** m2 VENTANA CORREDERA ALUM. ANODIZADO COLOR TIPO I (<=0,50 m2)
Precio: 185.39
Ventana de hojas corredera ejecutada con perfiles de aleación de aluminio con espesor de 1,5 mm y capa de anodizado color de 15 micras, tipo I (<=0,50 m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.35 | 19.85 | 6.95 |
| TP00100 | h | PEÓN ESPECIAL | 0.3 | 18.9 | 5.67 |
| KA01200 | m | PRECERCO TUBO ACERO GALVANIZADO CORREDERA | 6 | 3.57 | 21.42 |
| KL80202 | m2 | VENTANA CORREDERA ALUMINIO ANODIZADO COLOR (T-I) | 1 | 143 | 143.00 |
| RW01900 | m | JUNTA DE SELLADO | 6 | 1.3 | 7.80 |
| WW00300 | u | MATERIAL COMPLEMENTARIO O PZAS. ESPECIALES | 1 | 0.55 | 0.55 |
|  |  | Total |  |  | 185.39 |

**11LVC80014** m2 VENTANA CORREDERA ALUM. ANODIZADO COLOR TIPO II (0,50-1,50 m2)
Precio: 113.78
Ventana de hojas corredera ejecutada con perfiles de aleación de aluminio con espesor de 1,5 mm y capa de anodizado color de 15 micras, tipo II (0,50-1,50 m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.2 | 19.85 | 3.97 |
| TP00100 | h | PEÓN ESPECIAL | 0.2 | 18.9 | 3.78 |
| KA01200 | m | PRECERCO TUBO ACERO GALVANIZADO CORREDERA | 4 | 3.57 | 14.28 |
| KL80204 | m2 | VENTANA CORREDERA ALUMINIO ANODIZADO COLOR (T-II) | 1 | 86 | 86.00 |
| RW01900 | m | JUNTA DE SELLADO | 4 | 1.3 | 5.20 |
| WW00300 | u | MATERIAL COMPLEMENTARIO O PZAS. ESPECIALES | 1 | 0.55 | 0.55 |
|  |  | Total |  |  | 113.78 |

**11LVC80016** m2 VENTANA CORREDERA ALUM. ANODIZADO COLOR TIPO IV (> 3 m2)
Precio: 80.21
Ventana de hojas corredera ejecutada con perfiles de aleación de aluminio con espesor de 1,5 mm y capa de anodizado color de 15 micras, tipo IV (> 3m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.12 | 19.85 | 2.38 |
| TP00100 | h | PEÓN ESPECIAL | 0.15 | 18.9 | 2.84 |
| KA01200 | m | PRECERCO TUBO ACERO GALVANIZADO CORREDERA | 2 | 3.57 | 7.14 |
| KL80208 | m2 | VENTANA CORREDERA ALUMINIO ANODIZADO COLOR T. (T-IV) | 1 | 64.7 | 64.70 |
| RW01900 | m | JUNTA DE SELLADO | 2 | 1.3 | 2.60 |
| WW00300 | u | MATERIAL COMPLEMENTARIO O PZAS. ESPECIALES | 1 | 0.55 | 0.55 |
|  |  | Total |  |  | 80.21 |

**11LVC80020** m2 VENTANA CORREDERA ALUM. MADERA MIXTA TIPO III (1,50-3 m2)
Precio: 237.35
Ventana de hojas correderas ejecutada con perfiles de aleación de aluminio con espesor de 1,5 mm, y capa de lacado en color según normas GSB con espesor mínimo 60 micras para terminación exterior y lámina de madera de Roble en terminación interior, tipo III (1,50-3 m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.15 | 19.85 | 2.98 |
| TP00100 | h | PEÓN ESPECIAL | 0.17 | 18.9 | 3.21 |
| KA01200 | m | PRECERCO TUBO ACERO GALVANIZADO CORREDERA | 3 | 3.57 | 10.71 |
| KL80205 | m2 | VENTANA CORREDERA ALUMINIO LACADO MADERA ROBLE (T-III) | 1 | 216 | 216.00 |
| RW01900 | m | JUNTA DE SELLADO | 3 | 1.3 | 3.90 |
| WW00300 | u | MATERIAL COMPLEMENTARIO O PZAS. ESPECIALES | 1 | 0.55 | 0.55 |
|  |  | Total |  |  | 237.35 |

**11LVC80022** m2 VENTANA CORREDERA ALUM. MADERA MIXTA TIPO I (<=0,50 m2)
Precio: 452.39
Ventana de hojas correderas ejecutada con perfiles de aleación de aluminio con espesor de 1,5 mm, y capa de lacado en color según normas GSB con espesor mínimo 60 micras para terminación exterior y lámina de madera de Roble en terminación interior, tipo I (<=0,50 m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.35 | 19.85 | 6.95 |
| TP00100 | h | PEÓN ESPECIAL | 0.3 | 18.9 | 5.67 |
| KA01200 | m | PRECERCO TUBO ACERO GALVANIZADO CORREDERA | 6 | 3.57 | 21.42 |
| KL80206 | m2 | VENTANA CORREDERA ALUMINIO LACADO MADERA ROBLE (T-I) | 1 | 410 | 410.00 |
| RW01900 | m | JUNTA DE SELLADO | 6 | 1.3 | 7.80 |
| WW00300 | u | MATERIAL COMPLEMENTARIO O PZAS. ESPECIALES | 1 | 0.55 | 0.55 |
|  |  | Total |  |  | 452.39 |

**11LVC80024** m2 VENTANA CORREDERA ALUM. MADERA MIXTA TIPO II (0,50-1,50 m2)
Precio: 274.78
Ventana de hojas correderas ejecutada con perfiles de aleación de aluminio con espesor de 1,5 mm, y capa de lacado en color según normas GSB con espesor mínimo 60 micras para terminación exterior y lámina de madera de Roble en terminación interior, tipo II (0,50-1,50 m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.2 | 19.85 | 3.97 |
| TP00100 | h | PEÓN ESPECIAL | 0.2 | 18.9 | 3.78 |
| KA01200 | m | PRECERCO TUBO ACERO GALVANIZADO CORREDERA | 4 | 3.57 | 14.28 |
| KL80207 | m2 | VENTANA CORREDERA ALUMINIO LACADO MADERA ROBLE (T-II) | 1 | 247 | 247.00 |
| RW01900 | m | JUNTA DE SELLADO | 4 | 1.3 | 5.20 |
| WW00300 | u | MATERIAL COMPLEMENTARIO O PZAS. ESPECIALES | 1 | 0.55 | 0.55 |
|  |  | Total |  |  | 274.78 |

**11LVC80026** m2 VENTANA CORREDERA ALUM. MADERA MIXTA TIPO IV (> 3 m2)
Precio: 200.51
Ventana de hojas correderas ejecutada con perfiles de aleación de aluminio con espesor de 1,5 mm, y capa de lacado en color según normas GSB con espesor mínimo 60 micras para terminación exterior y lámina de madera de Roble en terminación interior, tipo IV (> 3m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.12 | 19.85 | 2.38 |
| TP00100 | h | PEÓN ESPECIAL | 0.15 | 18.9 | 2.84 |
| KA01200 | m | PRECERCO TUBO ACERO GALVANIZADO CORREDERA | 2 | 3.57 | 7.14 |
| KL80209 | m2 | VENTANA CORREDERA ALUMINIO LACADO MADERA ROBLE T. (T-IV) | 1 | 185 | 185.00 |
| RW01900 | m | JUNTA DE SELLADO | 2 | 1.3 | 2.60 |
| WW00300 | u | MATERIAL COMPLEMENTARIO O PZAS. ESPECIALES | 1 | 0.55 | 0.55 |
|  |  | Total |  |  | 200.51 |

**11LVC80030** m2 VENTANA CORREDERA ALUM. IMITACIÓN MADERA TIPO III (1,50-3 m2)
Precio: 154.97
Ventana de hojas correderas ejecutada con perfiles de aleación de aluminio con espesor de 1,5 mm y capa de lacado imitación madera con espesor mínimo 60 micras, tipo III (1,50-3 m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL80210 | m2 | VENTANA CORREDERA ALUMINIO IMITACIÓN MADERA | 1 | 135 | 135.00 |
| RW01900 | m | JUNTA DE SELLADO | 3 | 1.3 | 3.90 |
| WW00300 | u | MATERIAL COMPLEMENTARIO O PZAS. ESPECIALES | 1 | 0.55 | 0.55 |
|  |  | Total |  |  | 154.97 |

**11LVC80032** m2 VENTANA CORREDERA ALUM. IMITACIÓN MADERA TIPO I (<=0,50 m2)
Precio: 295.63
Ventana de hojas correderas ejecutada con perfiles de aleación de aluminio con espesor de 1,5 mm y capa de lacado imitación madera con espesor mínimo 60 micras, tipo I (<=0,50 m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.35 | 19.85 | 6.95 |
| TP00100 | h | PEÓN ESPECIAL | 0.3 | 18.9 | 5.67 |
| KA01100 | m | PRECERCO TUBO ACERO GALVANIZADO ABATIBLE O FIJO | 6 | 3.11 | 18.66 |
| KL80212 | m2 | VENTANA CORREDERA ALUMINIO IMITACIÓN MADERA (T-I) | 1 | 256 | 256.00 |
| RW01900 | m | JUNTA DE SELLADO | 6 | 1.3 | 7.80 |
| WW00300 | u | MATERIAL COMPLEMENTARIO O PZAS. ESPECIALES | 1 | 0.55 | 0.55 |
|  |  | Total |  |  | 295.63 |

**11LVC80034** m2 VENTANA CORREDERA ALUM. IMITACIÓN MADERA TIPO II (0,50-1,50 m2)
Precio: 179.94
Ventana de hojas correderas ejecutada con perfiles de aleación de aluminio con espesor de 1,5 mm y capa de lacado imitación madera con espesor mínimo 60 micras, tipo II (0,50-1,50 m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL80214 | m2 | VENTANA CORREDERA ALUMINIO IMITACIÓN MADERA (T-II) | 1 | 154 | 154.00 |
| RW01900 | m | JUNTA DE SELLADO | 4 | 1.3 | 5.20 |
| WW00300 | u | MATERIAL COMPLEMENTARIO O PZAS. ESPECIALES | 1 | 0.55 | 0.55 |
|  |  | Total |  |  | 179.94 |

**11LVC80036** m2 VENTANA CORREDERA ALUM. IMITACIÓN MADERA TIPO IV (> 3 m2)
Precio: 131.59
Ventana de hojas correderas ejecutada con perfiles de aleación de aluminio con espesor de 1,5 mm y capa de lacado imitación madera con espesor mínimo 60 micras, tipo IV (> 3m2), incluso precerco de perfil tubular conformado en frío de acero galvanizado con patillas de fijación, junquillos,juntas de estanqueidad de neopreno, vierteaguas, herrajes de deslizamiento, cierre y seguridad y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80216 | m2 | VENTANA CORREDERA ALUMINIO IMITACIÓN MADERA T. (T-IV) | 1 | 117 | 117.00 |
| RW01900 | m | JUNTA DE SELLADO | 2 | 1.3 | 2.60 |
| WW00300 | u | MATERIAL COMPLEMENTARIO O PZAS. ESPECIALES | 1 | 0.55 | 0.55 |
|  |  | Total |  |  | 131.59 |

**11LVC80040** m2 VENTANA CORREDERA ALUM. LACADO BLANCO C/R.P.T. TIPO III (1,50-3
Precio: 211.35
Ventana de hojas correderas, con rotura de puente térmico, ejecutada con perfiles de aleación de aluminio con espesor de 1,5 mm y capa de lacado blanco según normas GSB, espesor mínimo 60 micras, tipo III (1,50-3 m2), incluso precerco de perfil tubular conformado en frío de acero galvanizado con patillas de fijación, junquillos, junta de estanqueidad de neopreno, vierteaguas, herrajes de deslizamiento y cierre y p.p. de sellado de juntas con masilla elástica. La carpintería debe cumplir los parámetros de permeabilidad, estanqueidad y resistencia al viento en las zonas C o D; construida según CTE. Medida de fuera a fuera del cerco.

| Código | Ud | Descripción | Rendimiento | Precio | Importe |
|---|---|---|---|---|---|
| TO01600 | h | OF. 1ª CERRAJERO-CHAPISTA | 0.15 | 19.85 | 2.98 |
| TP00100 | h | PEÓN ESPECIAL | 0.17 | 18.9 | 3.21 |
| KA01200 | m | PRECERCO TUBO ACERO GALVANIZADO CORREDERA | 3 | 3.57 | 10.71 |
| KL80310 | m2 | VENTANA CORREDERA ALUMINIO LACADO BLANCO C/R.P.T. | 1 | 190 | 190.00 |
| RW01900 | m | JUNTA DE SELLADO | 3 | 1.3 | 3.90 |
| WW00300 | u | MATERIAL COMPLEMENTARIO O PZAS. ESPECIALES | 1 | 0.55 | 0.55 |
|  |  | Total |  |  | 211.35 |

**11LVC80042** m2 VENTANA CORREDERA ALUM. LACADO BLANCO C/R.P.T.TIPO I (<=0,50 m2)
Precio: 404.39
Ventana de hojas correderas, con rotura de puente térmico, ejecutada con perfiles de aleación de aluminio con espesor de 1,5 mm y capa de lacado blanco según normas GSB, espesor mínimo 60 micras, tipo I (<=0,50 m2), incluso precerco de perfil tubular conformado en frío de acero galvanizado con patillas de fijación, junquillos, junta de estanqueidad de neopreno, vierteaguas, herrajes de deslizamiento y cierre y p.p. de sellado de juntas con masilla elástica. La carpintería debe cumplir los parámetros de permeabilidad, estanqueidad y resistencia al viento en las zonas C o D; construida según CTE. Medida de fuera a fuera del cerco.

| Código | Ud | Descripción | Rendimiento | Precio | Importe |
|---|---|---|---|---|---|
| TO01600 | h | OF. 1ª CERRAJERO-CHAPISTA | 0.35 | 19.85 | 6.95 |
| TP00100 | h | PEÓN ESPECIAL | 0.3 | 18.9 | 5.67 |
| KA01200 | m | PRECERCO TUBO ACERO GALVANIZADO CORREDERA | 6 | 3.57 | 21.42 |
| KL80312 | m2 | VENTANA CORREDERA ALUMINIO LACADO BLANCO C/R.P.T. (T-I) | 1 | 362 | 362.00 |
| RW01900 | m | JUNTA DE SELLADO | 6 | 1.3 | 7.80 |
| WW00300 | u | MATERIAL COMPLEMENTARIO O PZAS. ESPECIALES | 1 | 0.55 | 0.55 |
|  |  | Total |  |  | 404.39 |

**11LVC80044** m2 VENTANA CORREDERA ALUM. LACADO BLANCO C/R.P.T.TIPO II (0,50-1,50
Precio: 245.78
Ventana de hojas correderas, con rotura de puente térmico, ejecutada con perfiles de aleación de aluminio con espesor de 1,5 mm y capa de lacado blanco según normas GSB, espesor mínimo 60 micras, tipo II (0,50-1,50 m2), incluso precerco de perfil tubular conformado en frío de acero galvanizado con patillas de fijación, junquillos, junta de estanqueidad de neopreno, vierteaguas, herrajes de deslizamiento y cierre y p.p. de sellado de juntas con masilla elástica. La carpintería debe cumplir los parámetros de permeabilidad, estanqueidad y resistencia al viento en las zonas C o D; construida según CTE. Medida de fuera a fuera del cerco.

| Código | Ud | Descripción | Rendimiento | Precio | Importe |
|---|---|---|---|---|---|
| TO01600 | h | OF. 1ª CERRAJERO-CHAPISTA | 0.2 | 19.85 | 3.97 |
| TP00100 | h | PEÓN ESPECIAL | 0.2 | 18.9 | 3.78 |
| KA01200 | m | PRECERCO TUBO ACERO GALVANIZADO CORREDERA | 4 | 3.57 | 14.28 |
| KL80314 | m2 | VENTANA CORREDERA ALUMINIO LACADO BLANCO C/R.P.T. (T-II) | 1 | 218 | 218.00 |
| RW01900 | m | JUNTA DE SELLADO | 4 | 1.3 | 5.20 |
| WW00300 | u | MATERIAL COMPLEMENTARIO O PZAS. ESPECIALES | 1 | 0.55 | 0.55 |
|  |  | Total |  |  | 245.78 |

**11LVC80046** m2 VENTANA CORREDERA ALUM. LACADO BLANCO C/R.P.T. TIPO IV (> 3 m2)
Precio: 180.51
Ventana de hojas correderas, con rotura de puente térmico, ejecutada con perfiles de aleación de aluminio con espesor de 1,5 mm y capa de lacado blanco según normas GSB, espesor mínimo 60 micras, tipo IV (> 3m2), incluso precerco de perfil tubular conformado en frío de acero galvanizado con patillas de fijación, junquillos, junta de estanqueidad de neopreno, vierteaguas, herrajes de deslizamiento y cierre y p.p. de sellado de juntas con masilla elástica. La carpintería debe cumplir los parámetros de permeabilidad, estanqueidad y resistencia al viento en las zonas C o D; construida según CTE. Medida de fuera a fuera del cerco.

| Código | Ud | Descripción | Rendimiento | Precio | Importe |
|---|---|---|---|---|---|
| TO01600 | h | OF. 1ª CERRAJERO-CHAPISTA | 0.12 | 19.85 | 2.38 |
| TP00100 | h | PEÓN ESPECIAL | 0.15 | 18.9 | 2.84 |
| KA01200 | m | PRECERCO TUBO ACERO GALVANIZADO CORREDERA | 2 | 3.57 | 7.14 |
| KL80316 | m2 | VENTANA CORREDERA ALUMINIO LACADO BLANCO C/R.P.T. T. (T-IV) | 1 | 165 | 165.00 |
| RW01900 | m | JUNTA DE SELLADO | 2 | 1.3 | 2.60 |
| WW00300 | u | MATERIAL COMPLEMENTARIO O PZAS. ESPECIALES | 1 | 0.55 | 0.55 |
|  |  | Total |  |  | 180.51 |

**11LVC80050** m2 VENTANA CORREDERA ALUM. ANODIZADO C/R.P.T. TIPO III (1,50-3 m2)
Precio: 206.35
Ventana de hojas corredera con rotura de puente térmico, ejecutada con perfiles de aleación de aluminio con espesor de 1,5 mm y capa de anodizado color de 15 micras, tipo III (1,50-3 m2), incluso precerco de perfil tubular conformado en frío de acero galvanizado con patillas de fijación, junquillos,juntas de estanqueidad de neopreno, vierteaguas, herrajes de deslizamiento, cierre y seguridad y p.p. de sellado de juntas con masilla elástica. La carpintería debe cumplir los parámetros de permeabilidad, estanqueidad y resistencia al viento en las zonas C o D; construida según CTE. Medida de fuera a fuera del cerco.

| Código | Ud | Descripción | Rendimiento | Precio | Importe |
|---|---|---|---|---|---|
| TO01600 | h | OF. 1ª CERRAJERO-CHAPISTA | 0.15 | 19.85 | 2.98 |
| TP00100 | h | PEÓN ESPECIAL | 0.17 | 18.9 | 3.21 |
| KA01200 | m | PRECERCO TUBO ACERO GALVANIZADO CORREDERA | 3 | 3.57 | 10.71 |
| KL80330 | m2 | VENTANA CORREDERA ALUMINIO ANODIZADO C/R.P.T. | 1 | 185 | 185.00 |
| RW01900 | m | JUNTA DE SELLADO | 3 | 1.3 | 3.90 |
| WW00300 | u | MATERIAL COMPLEMENTARIO O PZAS. ESPECIALES | 1 | 0.55 | 0.55 |
|  |  | Total |  |  | 206.35 |

**11LVC80052** m2 VENTANA CORREDERA ALUM. ANODIZADO C/R.P.T. TIPO I (<=0,50 m2)
Precio: 394.39
Ventana de hojas corredera con rotura de puente térmico, ejecutada con perfiles de aleación de aluminio con espesor de 1,5 mm y capa de anodizado color de 15 micras, tipo I (<=0,50 m2), incluso precerco de perfil tubular conformado en frío de acero galvanizado con patillas de fijación, junquillos,juntas de estanqueidad de neopreno, vierteaguas, herrajes de deslizamiento, cierre y seguridad y p.p. de sellado de juntas con masilla elástica. La carpintería debe cumplir los parámetros de permeabilidad, estanqueidad y resistencia al viento en las zonas C o D; construida según CTE. Medida de fuera a fuera del cerco.

| Código | Ud | Descripción | Rendimiento | Precio | Importe |
|---|---|---|---|---|---|
| TO01600 | h | OF. 1ª CERRAJERO-CHAPISTA | 0.35 | 19.85 | 6.95 |
| TP00100 | h | PEÓN ESPECIAL | 0.3 | 18.9 | 5.67 |
| KA01200 | m | PRECERCO TUBO ACERO GALVANIZADO CORREDERA | 6 | 3.57 | 21.42 |
| KL80332 | m2 | VENTANA CORREDERA ALUMINIO ANODIZADO C/R.P.T. (T-I) | 1 | 352 | 352.00 |
| RW01900 | m | JUNTA DE SELLADO | 6 | 1.3 | 7.80 |
| WW00300 | u | MATERIAL COMPLEMENTARIO O PZAS. ESPECIALES | 1 | 0.55 | 0.55 |
|  |  | Total |  |  | 394.39 |

**11LVC80054** m2 VENTANA CORREDERA ALUM. ANODIZADO C/R.P.T. TIPO II (0,50-1,50 m2
Precio: 239.78
Ventana de hojas corredera con rotura de puente térmico, ejecutada con perfiles de aleación de aluminio con espesor de 1,5 mm y capa de anodizado color de 15 micras, tipo II (0,50-1,50 m2), incluso precerco de perfil tubular conformado en frío de acero galvanizado con patillas de fijación, junquillos,juntas de estanqueidad de neopreno, vierteaguas, herrajes de deslizamiento, cierre y seguridad y p.p. de sellado de juntas con masilla elástica. La carpintería debe cumplir los parámetros de permeabilidad, estanqueidad y resistencia al viento en las zonas C o D; construida según CTE. Medida de fuera a fuera del cerco.

| Código | Ud | Descripción | Rendimiento | Precio | Importe |
|---|---|---|---|---|---|
| TO01600 | h | OF. 1ª CERRAJERO-CHAPISTA | 0.2 | 19.85 | 3.97 |
| TP00100 | h | PEÓN ESPECIAL | 0.2 | 18.9 | 3.78 |
| KA01200 | m | PRECERCO TUBO ACERO GALVANIZADO CORREDERA | 4 | 3.57 | 14.28 |
| KL80334 | m2 | VENTANA CORREDERA ALUMINIO ANODIZADO C/R.P.T. (T-II) | 1 | 212 | 212.00 |
| RW01900 | m | JUNTA DE SELLADO | 4 | 1.3 | 5.20 |
| WW00300 | u | MATERIAL COMPLEMENTARIO O PZAS. ESPECIALES | 1 | 0.55 | 0.55 |
|  |  | Total |  |  | 239.78 |

**11LVC80056** m2 VENTANA CORREDERA ALUM. ANODIZADO C/R.P.T. TIPO IV (> 3 m2)
Precio: 175.51
Ventana de hojas corredera con rotura de puente térmico, ejecutada con perfiles de aleación de aluminio con espesor de 1,5 mm y capa de anodizado color de 15 micras, tipo IV (> 3m2), incluso precerco de perfil tubular conformado en frío de acero galvanizado con patillas de fijación, junquillos,juntas de estanqueidad de neopreno, vierteaguas, herrajes de deslizamiento, cierre y seguridad y p.p. de sellado de juntas con masilla elástica. La carpintería debe cumplir los parámetros de permeabilidad, estanqueidad y resistencia al viento en las zonas C o D; construida según CTE. Medida de fuera a fuera del cerco.

| Código | Ud | Descripción | Rendimiento | Precio | Importe |
|---|---|---|---|---|---|
| TO01600 | h | OF. 1ª CERRAJERO-CHAPISTA | 0.12 | 19.85 | 2.38 |
| TP00100 | h | PEÓN ESPECIAL | 0.15 | 18.9 | 2.84 |
| KA01200 | m | PRECERCO TUBO ACERO GALVANIZADO CORREDERA | 2 | 3.57 | 7.14 |
| KL80336 | m2 | VENTANA CORREDERA ALUMINIO ANODIZADO C/R.P.T. (T-IV) | 1 | 160 | 160.00 |
| RW01900 | m | JUNTA DE SELLADO | 2 | 1.3 | 2.60 |
| WW00300 | u | MATERIAL COMPLEMENTARIO O PZAS. ESPECIALES | 1 | 0.55 | 0.55 |
|  |  | Total |  |  | 175.51 |

###### 11LVF Fijas

**11LVF00125** m2 VENTANA FIJA ALUM. TIPO I (<=0,50 m2)
Precio: 122.19
Ventana fija ejecutada con perfiles de aleación de aluminio con espesor de 1,5 mm y capa de anodizado en su color de 15 micras, tipo I (<=0,50 m2), incluso precerco de perfil tubular conformado en frío de acero galvanizado con patillas de fijación, junquillos, junta de estanqueidad de neopreno y p.p. de sellado de juntas con masilla elástica. La carpintería debe cumplir los parámetros de permeabilidad, estanqueidad y resistencia al viento en las zonas A o B; construida según CTE. Medida fuera a fuera del cerco.

| Código | Ud | Descripción | Rendimiento | Precio | Importe |
|---|---|---|---|---|---|
| TO01600 | h | OF. 1ª CERRAJERO-CHAPISTA | 0.35 | 19.85 | 6.95 |
| TP00100 | h | PEÓN ESPECIAL | 0.3 | 18.9 | 5.67 |
| KA01100 | m | PRECERCO TUBO ACERO GALVANIZADO ABATIBLE O FIJO | 6 | 3.11 | 18.66 |
| KL09000 | m2 | VENTANA FIJA ALUM. (T-I) | 1 | 82.56 | 82.56 |
| RW01900 | m | JUNTA DE SELLADO | 6 | 1.3 | 7.80 |
| WW00300 | u | MATERIAL COMPLEMENTARIO O PZAS. ESPECIALES | 1 | 0.55 | 0.55 |
|  |  | Total |  |  | 122.19 |

**11LVF00126** m2 VENTANA FIJA ALUM. TIPO II (0,50-1,50 m2)
Precio: 67.46
Ventana fija ejecutada con perfiles de aleación de aluminio con espesor de 1,5 mm y capa de anodizado en su color de 15 micras, tipo II (0,50-1,50 m2), incluso precerco de perfil tubular conformado en frío de acero galvanizado con patillas de fijación, junquillos, junta de estanqueidad de neopreno y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL09100 | m2 | VENTANA FIJA ALUM. (T-II) | 1 | 41.52 | 41.52 |
| RW01900 | m | JUNTA DE SELLADO | 4 | 1.3 | 5.20 |
| WW00300 | u | MATERIAL COMPLEMENTARIO O PZAS. ESPECIALES | 1 | 0.55 | 0.55 |
|  |  | Total |  |  | 67.46 |

**11LVF00127** m2 VENTANA FIJA ALUM. TIPO III (1,50-3 m2)
Precio: 53.81
Ventana fija ejecutada con perfiles de aleación de aluminio con espesor de 1,5 mm y capa de anodizado en su color de 15 micras, tipo III (1,50-3 m2), incluso precerco de perfil tubular conformado en frío de acero galvanizado con patillas de fijación, junquillos, junta de estanqueidad de neopreno y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL09200 | m2 | VENTANA FIJA ALUM. (T-III) | 1 | 33.84 | 33.84 |
| RW01900 | m | JUNTA DE SELLADO | 3 | 1.3 | 3.90 |
| WW00300 | u | MATERIAL COMPLEMENTARIO O PZAS. ESPECIALES | 1 | 0.55 | 0.55 |
|  |  | Total |  |  | 53.81 |

**11LVF00128** m2 VENTANA FIJA ALUM. TIPO IV (> 3 m2)
Precio: 38.45
Ventana fija ejecutada con perfiles de aleación de aluminio con espesor de 1,5 mm y capa de anodizado en su color de 15 micras, tipo IV (> 3 m2), incluso precerco de perfil tubular conformado en frío de acero galvanizado con patillas de fijación, junquillos, junta de estanqueidad de neopreno y p.p. de sellado de juntas con masilla elástica.La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL09300 | m2 | VENTANA FIJA ALUM. (T-IV) | 1 | 23.86 | 23.86 |
| RW01900 | m | JUNTA DE SELLADO | 2 | 1.3 | 2.60 |
| WW00300 | u | MATERIAL COMPLEMENTARIO O PZAS. ESPECIALES | 1 | 0.55 | 0.55 |
|  |  | Total |  |  | 38.45 |

**11LVF00150** m2 VENTANA FIJA ALUM. LACADO TIPO I (<=0,50 m2)
Precio: 136.15
Ventana fija ejecutada con perfiles de aleación de aluminio con espesor de 1,5 mm y capa de lacado en color según normas GSB, espesor mínimo 60 micras, tipo I (<=0,50 m2), incluso precerco de perfil tubular conformado en frío de acero galvanizado con patillas de fijación, junquillos, junta de estanqueidad de neopreno y p.p. de sellado de juntas con masilla elástica. La carpintería debe cumplir los parámetros de permeabilidad, estanqueidad y resistencia al viento en las zonas A o B; construida según CTE. Medida de fuera a fuera del cerco.

| Código | Ud | Descripción | Rendimiento | Precio | Importe |
|---|---|---|---|---|---|
| TO01600 | h | OF. 1ª CERRAJERO-CHAPISTA | 0.35 | 19.85 | 6.95 |
| TP00100 | h | PEÓN ESPECIAL | 0.3 | 18.9 | 5.67 |
| KA01100 | m | PRECERCO TUBO ACERO GALVANIZADO ABATIBLE O FIJO | 6 | 3.11 | 18.66 |
| KL08200 | m2 | VENTANA FIJA ALUM. LACADO (T-I) | 1 | 96.52 | 96.52 |
| RW01900 | m | JUNTA DE SELLADO | 6 | 1.3 | 7.80 |
| WW00300 | u | MATERIAL COMPLEMENTARIO O PZAS. ESPECIALES | 1 | 0.55 | 0.55 |
|  |  | Total |  |  | 136.15 |

**11LVF00151** m2 VENTANA FIJA ALUM. LACADO TIPO II (0,50-1,50 m2)
Precio: 74.54
Ventana fija ejecutada con perfiles de aleación de aluminio con espesor de 1,5 mm y capa de lacado en color según normas GSB, espesor mínimo 60 micras, tipo II (0,50-1,50 m2), incluso precerco de perfil tubular conformado en frío de acero galvanizado con patillas de fijación, junquillos, junta de estanqueidad de neopreno y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL08300 | m2 | VENTANA FIJA ALUM. LACADO (T-II) | 1 | 48.6 | 48.60 |
| RW01900 | m | JUNTA DE SELLADO | 4 | 1.3 | 5.20 |
| WW00300 | u | MATERIAL COMPLEMENTARIO O PZAS. ESPECIALES | 1 | 0.55 | 0.55 |
|  |  | Total |  |  | 74.54 |

**11LVF00152** m2 VENTANA FIJA ALUM. LACADO TIPO III (1,50-3 m2)
Precio: 59.68
Ventana fija ejecutada con perfiles de aleación de aluminio con espesor de 1,5 mm y capa de lacado en color según normas GSB, espesor mínimo 60 micras, tipo III (1,50-3 m2), incluso precerco de perfil tubular conformado en frío de acero galvanizado con patillas de fijación, junquillos, junta de estanqueidad de neopreno y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL08400 | m2 | VENTANA FIJA ALUM. LACADO (T-III) | 1 | 39.71 | 39.71 |
| RW01900 | m | JUNTA DE SELLADO | 3 | 1.3 | 3.90 |
| WW00300 | u | MATERIAL COMPLEMENTARIO O PZAS. ESPECIALES | 1 | 0.55 | 0.55 |
|  |  | Total |  |  | 59.68 |

**11LVF00153** m2 VENTANA FIJA ALUM. LACADO TIPO IV (> 3 m2)
Precio: 42.44
Ventana fija ejecutada con perfiles de aleación de aluminio con espesor de 1,5 mm y capa de lacado en color según normas GSB, espesor mínimo 60 micras, tipo IV (> 3 m2), incluso precerco de perfil tubular conformado en frío de acero galvanizado con patillas de fijación, junquillos, junta de estanqueidad de neopreno y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL08500 | m2 | VENTANA FIJA ALUM. LACADO (T-IV) | 1 | 27.85 | 27.85 |
| RW01900 | m | JUNTA DE SELLADO | 2 | 1.3 | 2.60 |
| WW00300 | u | MATERIAL COMPLEMENTARIO O PZAS. ESPECIALES | 1 | 0.55 | 0.55 |
|  |  | Total |  |  | 42.44 |

**11LVF80000** m2 VENTANA FIJA ALUM. LACADO BLANCO TIPO III (1,50-3 m2)
Precio: 64.97
Ventana de hojas fijas, ejecutada con perfiles de aleación de aluminio con espesor de 1,5 mm y capa de lacado blanco según normas GSB, espesor mínimo 60 micras, tipo III (1,50-3 m2), incluso precerco de perfil tubular conformado en frío de acero galvanizado con patillas de fijación, junquillos, junta de estanqueidad de neopreno, vierteaguas, y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL80220 | m2 | VENTANA FIJA ALUMINIO LACADO BLANCO | 1 | 45 | 45.00 |
| RW01900 | m | JUNTA DE SELLADO | 3 | 1.3 | 3.90 |
| WW00300 | u | MATERIAL COMPLEMENTARIO O PZAS. ESPECIALES | 1 | 0.55 | 0.55 |
|  |  | Total |  |  | 64.97 |

**11LVF80002** m2 VENTANA FIJA ALUM. LACADO BLANCO TIPO I (<=0,50 m2)
Precio: 124.63
Ventana de hojas fijas, ejecutada con perfiles de aleación de aluminio con espesor de 1,5 mm y capa de lacado blanco según normas GSB, espesor mínimo 60 micras, tipo I (<=0,50 m2), incluso precerco de perfil tubular conformado en frío de acero galvanizado con patillas de fijación, junquillos, junta de estanqueidad de neopreno, vierteaguas, y p.p. de sellado de juntas con masilla elástica. La carpintería debe cumplir los parámetros de permeabilidad, estanqueidad y resistencia al viento en las zonas A o B; construida según CTE. Medida de fuera a fuera del cerco.

| Código | Ud | Descripción | Rendimiento | Precio | Importe |
|---|---|---|---|---|---|
| TO01600 | h | OF. 1ª CERRAJERO-CHAPISTA | 0.35 | 19.85 | 6.95 |
| TP00100 | h | PEÓN ESPECIAL | 0.3 | 18.9 | 5.67 |
| KA01100 | m | PRECERCO TUBO ACERO GALVANIZADO ABATIBLE O FIJO | 6 | 3.11 | 18.66 |
| KL80222 | m2 | VENTANA FIJA ALUMINIO LACADO BLANCO (T-I) | 1 | 85 | 85.00 |
| RW01900 | m | JUNTA DE SELLADO | 6 | 1.3 | 7.80 |
| WW00300 | u | MATERIAL COMPLEMENTARIO O PZAS. ESPECIALES | 1 | 0.55 | 0.55 |
|  |  | Total |  |  | 124.63 |

**11LVF80004** m2 VENTANA FIJA ALUM. LACADO BLANCO TIPO II (0,50-1,50 m2)
Precio: 76.94
Ventana de hojas fijas, ejecutada con perfiles de aleación de aluminio con espesor de 1,5 mm y capa de lacado blanco según normas GSB, espesor mínimo 60 micras, tipo II (0,50-1,50 m2), incluso precerco de perfil tubular conformado en frío de acero galvanizado con patillas de fijación, junquillos, junta de estanqueidad de neopreno, vierteaguas, y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL80224 | m2 | VENTANA FIJA ALUMINIO LACADO BLANCO (T-II) | 1 | 51 | 51.00 |
| RW01900 | m | JUNTA DE SELLADO | 4 | 1.3 | 5.20 |
| WW00300 | u | MATERIAL COMPLEMENTARIO O PZAS. ESPECIALES | 1 | 0.55 | 0.55 |
|  |  | Total |  |  | 76.94 |

**11LVF80006** m2 VENTANA FIJA ALUM. LACADO BLANCO TIPO IV (> 3 m2)
Precio: 65.59
Ventana de hojas fijas, ejecutada con perfiles de aleación de aluminio con espesor de 1,5 mm y capa de lacado blanco según normas GSB, espesor mínimo 60 micras, tipo IV (> 3 m2), incluso precerco de perfil tubular conformado en frío de acero galvanizado con patillas de fijación, junquillos, junta de estanqueidad de neopreno, vierteaguas, y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80226 | m2 | VENTANA FIJA ALUMINIO LACADO BLANCO (T-IV) | 1 | 51 | 51.00 |
| RW01900 | m | JUNTA DE SELLADO | 2 | 1.3 | 2.60 |
| WW00300 | u | MATERIAL COMPLEMENTARIO O PZAS. ESPECIALES | 1 | 0.55 | 0.55 |
|  |  | Total |  |  | 65.59 |

**11LVF80010** m2 VENTANA FIJA ALUM. ANODIZADO COLOR TIPO III (1,50-3 m2)
Precio: 64.97
Ventana de hojas fijas ejecutada con perfiles de aleación de aluminio con espesor de 1,5 mm y capa de anodizado color de 15 micras, tipo III (1,50-3 m2), incluso precerco de perfil tubular conformado en frío de acero galvanizado con patillas de fijación, junquillos,juntas de estanqueidad de neopreno, vierteaguas, y p.p. de sellado de juntas con masilla elástica. La carpintería debe cumplir los parámetros de permeabilidad, estanqueidad y resistencia al viento en las zonas A, B o C; construida según CTE. Medida de fuera a fuera del cerco.

| Código | Ud | Descripción | Rendimiento | Precio | Importe |
|---|---|---|---|---|---|
| TO01600 | h | OF. 1ª CERRAJERO-CHAPISTA | 0.15 | 19.85 | 2.98 |
| TP00100 | h | PEÓN ESPECIAL | 0.17 | 18.9 | 3.21 |
| KA01100 | m | PRECERCO TUBO ACERO GALVANIZADO ABATIBLE O FIJO | 3 | 3.11 | 9.33 |
| KL80230 | m2 | VENTANA FIJA ALUMINIO ANODIZADO COLOR | 1 | 45 | 45.00 |
| RW01900 | m | JUNTA DE SELLADO | 3 | 1.3 | 3.90 |
| WW00300 | u | MATERIAL COMPLEMENTARIO O PZAS. ESPECIALES | 1 | 0.55 | 0.55 |
|  |  | Total |  |  | 64.97 |

**11LVF80012** m2 VENTANA FIJA ALUM. ANODIZADO COLOR TIPO I (<=0,50 m2)
Precio: 125.63
Ventana de hojas fijas ejecutada con perfiles de aleación de aluminio con espesor de 1,5 mm y capa de anodizado color de 15 micras, tipo I (<=0,50 m2), incluso precerco de perfil tubular conformado en frío de acero galvanizado con patillas de fijación, junquillos,juntas de estanqueidad de neopreno, vierteaguas, y p.p. de sellado de juntas con masilla elástica. La carpintería debe cumplir los parámetros de permeabilidad, estanqueidad y resistencia al viento en las zonas A, B o C; construida según CTE. Medida de fuera a fuera del cerco.

| Código | Ud | Descripción | Rendimiento | Precio | Importe |
|---|---|---|---|---|---|
| TO01600 | h | OF. 1ª CERRAJERO-CHAPISTA | 0.35 | 19.85 | 6.95 |
| TP00100 | h | PEÓN ESPECIAL | 0.3 | 18.9 | 5.67 |
| KA01100 | m | PRECERCO TUBO ACERO GALVANIZADO ABATIBLE O FIJO | 6 | 3.11 | 18.66 |
| KL80232 | m2 | VENTANA FIJA ALUMINIO ANODIZADO COLOR (T-I) | 1 | 86 | 86.00 |
| RW01900 | m | JUNTA DE SELLADO | 6 | 1.3 | 7.80 |
| WW00300 | u | MATERIAL COMPLEMENTARIO O PZAS. ESPECIALES | 1 | 0.55 | 0.55 |
|  |  | Total |  |  | 125.63 |

**11LVF80014** m2 VENTANA FIJA ALUM. ANODIZADO COLOR TIPO II (0,50-1,50 m2)
Precio: 77.54
Ventana de hojas fijas ejecutada con perfiles de aleación de aluminio con espesor de 1,5 mm y capa de anodizado color de 15 micras, tipo II (0,50-1,50 m2), incluso precerco de perfil tubular conformado en frío de acero galvanizado con patillas de fijación, junquillos,juntas de estanqueidad de neopreno, vierteaguas, y p.p. de sellado de juntas con masilla elástica. La carpintería debe cumplir los parámetros de permeabilidad, estanqueidad y resistencia al viento en las zonas A, B o C; construida según CTE. Medida de fuera a fuera del cerco.

| Código | Ud | Descripción | Rendimiento | Precio | Importe |
|---|---|---|---|---|---|
| TO01600 | h | OF. 1ª CERRAJERO-CHAPISTA | 0.2 | 19.85 | 3.97 |
| TP00100 | h | PEÓN ESPECIAL | 0.2 | 18.9 | 3.78 |
| KA01100 | m | PRECERCO TUBO ACERO GALVANIZADO ABATIBLE O FIJO | 4 | 3.11 | 12.44 |
| KL80234 | m2 | VENTANA FIJA ALUMINIO ANODIZADO COLOR (T-II) | 1 | 51.6 | 51.60 |
| RW01900 | m | JUNTA DE SELLADO | 4 | 1.3 | 5.20 |
| WW00300 | u | MATERIAL COMPLEMENTARIO O PZAS. ESPECIALES | 1 | 0.55 | 0.55 |
|  |  | Total |  |  | 77.54 |

**11LVF80016** m2 VENTANA FIJA ALUM. ANODIZADO COLOR TIPO IV (> 3 m2)
Precio: 66.19
Ventana de hojas fijas ejecutada con perfiles de aleación de aluminio con espesor de 1,5 mm y capa de anodizado color de 15 micras, tipo IV (> 3 m2), incluso precerco de perfil tubular conformado en frío de acero galvanizado con patillas de fijación, junquillos,juntas de estanqueidad de neopreno, vierteaguas, y p.p. de sellado de juntas con masilla elástica. La carpintería debe cumplir los parámetros de permeabilidad, estanqueidad y resistencia al viento en las zonas A, B o C; construida según CTE. Medida de fuera a fuera del cerco.

| Código | Ud | Descripción | Rendimiento | Precio | Importe |
|---|---|---|---|---|---|
| TO01600 | h | OF. 1ª CERRAJERO-CHAPISTA | 0.12 | 19.85 | 2.38 |
| TP00100 | h | PEÓN ESPECIAL | 0.15 | 18.9 | 2.84 |
| KA01100 | m | PRECERCO TUBO ACERO GALVANIZADO ABATIBLE O FIJO | 2 | 3.11 | 6.22 |
| KL80236 | m2 | VENTANA FIJA ALUMINIO ANODIZADO COLOR (T-IV) | 1 | 51.6 | 51.60 |
| RW01900 | m | JUNTA DE SELLADO | 2 | 1.3 | 2.60 |
| WW00300 | u | MATERIAL COMPLEMENTARIO O PZAS. ESPECIALES | 1 | 0.55 | 0.55 |
|  |  | Total |  |  | 66.19 |

**11LVF80020** m2 VENTANA FIJA ALUM. MADERA MIXTA TIPO III (1,50-3 m2)
Precio: 219.97
Ventana de hojas fijas ejecutada con perfiles de aleación de aluminio con espesor de 1,5 mm y capa de lacado en color según normas GSB con espesor mínimo 60 micras para terminación exterior y lámina de madera de Roble en terminación interior, tipo III (1,50-3 m2), incluso precerco de perfil tubular conformado en frío de acero galvanizado con patillas de fijación, junquillos,juntas de estanqueidad de neopreno, vierteaguas, y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL80240 | m2 | VENTANA FIJA ALUMINIO MADERA VISTA ROBLE | 1 | 200 | 200.00 |
| RW01900 | m | JUNTA DE SELLADO | 3 | 1.3 | 3.90 |
| WW00300 | u | MATERIAL COMPLEMENTARIO O PZAS. ESPECIALES | 1 | 0.55 | 0.55 |
|  |  | Total |  |  | 219.97 |

**11LVF80022** m2 VENTANA FIJA ALUM. MADERA MIXTA TIPO I (<=0,50 m2)
Precio: 419.63
Ventana de hojas fijas ejecutada con perfiles de aleación de aluminio con espesor de 1,5 mm y capa de lacado en color según normas GSB con espesor mínimo 60 micras para terminación exterior y lámina de madera de Roble en terminación interior, tipo I (<=0,50 m2),, incluso precerco de perfil tubular conformado en frío de acero galvanizado con patillas de fijación, junquillos,juntas de estanqueidad de neopreno, vierteaguas, y p.p. de sellado de juntas con masilla elástica. La carpintería debe cumplir los parámetros de permeabilidad, estanqueidad y resistencia al viento en las zonas A o B; construida según CTE. Medida de fuera a fuera del cerco.

| Código | Ud | Descripción | Rendimiento | Precio | Importe |
|---|---|---|---|---|---|
| TO01600 | h | OF. 1ª CERRAJERO-CHAPISTA | 0.35 | 19.85 | 6.95 |
| TP00100 | h | PEÓN ESPECIAL | 0.3 | 18.9 | 5.67 |
| KA01100 | m | PRECERCO TUBO ACERO GALVANIZADO ABATIBLE O FIJO | 6 | 3.11 | 18.66 |
| KL80242 | m2 | VENTANA FIJA ALUMINIO MADERA VISTA ROBLE (T-I) | 1 | 380 | 380.00 |
| RW01900 | m | JUNTA DE SELLADO | 6 | 1.3 | 7.80 |
| WW00300 | u | MATERIAL COMPLEMENTARIO O PZAS. ESPECIALES | 1 | 0.55 | 0.55 |
|  |  | Total |  |  | 419.63 |

**11LVF80024** m2 VENTANA FIJA ALUM. MADERA MIXTATIPO II (0,50-1,50 m2)
Precio: 253.94
Ventana de hojas fijas ejecutada con perfiles de aleación de aluminio con espesor de 1,5 mm y capa de lacado en color según normas GSB con espesor mínimo 60 micras para terminación exterior y lámina de madera de Roble en terminación interior, tipo II (0,50-1,50 m2), incluso precerco de perfil tubular conformado en frío de acero galvanizado con patillas de fijación, junquillos,juntas de estanqueidad de neopreno, vierteaguas, y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL80244 | m2 | VENTANA FIJA ALUMINIO MADERA VISTA ROBLE (T-II) | 1 | 228 | 228.00 |
| RW01900 | m | JUNTA DE SELLADO | 4 | 1.3 | 5.20 |
| WW00300 | u | MATERIAL COMPLEMENTARIO O PZAS. ESPECIALES | 1 | 0.55 | 0.55 |
|  |  | Total |  |  | 253.94 |

**11LVF80026** m2 VENTANA FIJA ALUM. MADERA MIXTA TIPO IV (> 3 m2)
Precio: 242.59
Ventana de hojas fijas ejecutada con perfiles de aleación de aluminio con espesor de 1,5 mm y capa de lacado en color según normas GSB con espesor mínimo 60 micras para terminación exterior y lámina de madera de Roble en terminación interior, tipo IV (> 3 m2), incluso precerco de perfil tubular conformado en frío de acero galvanizado con patillas de fijación, junquillos,juntas de estanqueidad de neopreno, vierteaguas, y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80246 | m2 | VENTANA FIJA ALUMINIO MADERA VISTA ROBLE (T-IV) | 1 | 228 | 228.00 |
| RW01900 | m | JUNTA DE SELLADO | 2 | 1.3 | 2.60 |
| WW00300 | u | MATERIAL COMPLEMENTARIO O PZAS. ESPECIALES | 1 | 0.55 | 0.55 |
|  |  | Total |  |  | 242.59 |

**11LVF80030** m2 VENTANA FIJA ALUM. IMITACIÓN MADERA TIPO III (1,50-3 m2)
Precio: 154.97
Ventana de hojas fijas ejecutada con perfiles de aleación de aluminio con espesor de 1,5 mm y capa de lacado imitación madera con espesor mínimo 60 micras, tipo III (1,50-3 m2), incluso precerco de perfil tubular conformado en frío de acero galvanizado con patillas de fijación, junquillos,juntas de estanqueidad de neopreno, vierteaguas, y p.p. de sellado de juntas con masilla elástica. La carpintería debe cumplir los parámetros de permeabilidad, estanqueidad y resistencia al viento en las zonas A o B; construida según CTE. Medida de fuera a fuera del cerco.

| Código | Ud | Descripción | Rendimiento | Precio | Importe |
|---|---|---|---|---|---|
| TO01600 | h | OF. 1ª CERRAJERO-CHAPISTA | 0.15 | 19.85 | 2.98 |
| TP00100 | h | PEÓN ESPECIAL | 0.17 | 18.9 | 3.21 |
| KA01100 | m | PRECERCO TUBO ACERO GALVANIZADO ABATIBLE O FIJO | 3 | 3.11 | 9.33 |
| KL80250 | m2 | VENTANA FIJA ALUMINIO IMITACIÓN MADERA | 1 | 135 | 135.00 |
| RW01900 | m | JUNTA DE SELLADO | 3 | 1.3 | 3.90 |
| WW00300 | u | MATERIAL COMPLEMENTARIO O PZAS. ESPECIALES | 1 | 0.55 | 0.55 |
|  |  | Total |  |  | 154.97 |

**11LVF80032** m2 VENTANA FIJA ALUM. IMITACIÓN MADERA TIPO I (<=0,50 m2)
Precio: 294.63
Ventana de hojas fijas ejecutada con perfiles de aleación de aluminio con espesor de 1,5 mm y capa de lacado imitación madera con espesor mínimo 60 micras, tipo I (<=0,50 m2), incluso precerco de perfil tubular conformado en frío de acero galvanizado con patillas de fijación, junquillos,juntas de estanqueidad de neopreno, vierteaguas, y p.p. de sellado de juntas con masilla elástica. La carpintería debe cumplir los parámetros de permeabilidad, estanqueidad y resistencia al viento en las zonas A o B; construida según CTE. Medida de fuera a fuera del cerco.

| Código | Ud | Descripción | Rendimiento | Precio | Importe |
|---|---|---|---|---|---|
| TO01600 | h | OF. 1ª CERRAJERO-CHAPISTA | 0.35 | 19.85 | 6.95 |
| TP00100 | h | PEÓN ESPECIAL | 0.3 | 18.9 | 5.67 |
| KA01100 | m | PRECERCO TUBO ACERO GALVANIZADO ABATIBLE O FIJO | 6 | 3.11 | 18.66 |
| KL80252 | m2 | VENTANA FIJA ALUMINIO IMITACIÓN MADERA (T-I) | 1 | 255 | 255.00 |
| RW01900 | m | JUNTA DE SELLADO | 6 | 1.3 | 7.80 |
| WW00300 | u | MATERIAL COMPLEMENTARIO O PZAS. ESPECIALES | 1 | 0.55 | 0.55 |
|  |  | Total |  |  | 294.63 |

**11LVF80034** m2 VENTANA FIJA ALUM. IMITACIÓN MADERA TIPO II (0,50-1,50 m2)
Precio: 178.94
Ventana de hojas fijas ejecutada con perfiles de aleación de aluminio con espesor de 1,5 mm y capa de lacado imitación madera con espesor mínimo 60 micras, tipo II (0,50-1,50 m2), incluso precerco de perfil tubular conformado en frío de acero galvanizado con patillas de fijación, junquillos,juntas de estanqueidad de neopreno, vierteaguas, y p.p. de sellado de juntas con masilla elástica. La carpintería debe cumplir los parámetros de permeabilidad, estanqueidad y resistencia al viento en las zonas A o B; construida según CTE. Medida de fuera a fuera del cerco.

| Código | Ud | Descripción | Rendimiento | Precio | Importe |
|---|---|---|---|---|---|
| TO01600 | h | OF. 1ª CERRAJERO-CHAPISTA | 0.2 | 19.85 | 3.97 |
| TP00100 | h | PEÓN ESPECIAL | 0.2 | 18.9 | 3.78 |
| KA01100 | m | PRECERCO TUBO ACERO GALVANIZADO ABATIBLE O FIJO | 4 | 3.11 | 12.44 |
| KL80254 | m2 | VENTANA FIJA ALUMINIO IMITACIÓN MADERA (T-II) | 1 | 153 | 153.00 |
| RW01900 | m | JUNTA DE SELLADO | 4 | 1.3 | 5.20 |
| WW00300 | u | MATERIAL COMPLEMENTARIO O PZAS. ESPECIALES | 1 | 0.55 | 0.55 |
|  |  | Total |  |  | 178.94 |

**11LVF80036** m2 VENTANA FIJA ALUM. IMITACIÓN MADERA TIPO IV (> 3 m2)
Precio: 167.59
Ventana de hojas fijas ejecutada con perfiles de aleación de aluminio con espesor de 1,5 mm y capa de lacado imitación madera con espesor mínimo 60 micras, tipo IV (> 3 m2), incluso precerco de perfil tubular conformado en frío de acero galvanizado con patillas de fijación, junquillos,juntas de estanqueidad de neopreno, vierteaguas, y p.p. de sellado de juntas con masilla elástica. La carpintería debe cumplir los parámetros de permeabilidad, estanqueidad y resistencia al viento en las zonas A o B; construida según CTE. Medida de fuera a fuera del cerco.

| Código | Ud | Descripción | Rendimiento | Precio | Importe |
|---|---|---|---|---|---|
| TO01600 | h | OF. 1ª CERRAJERO-CHAPISTA | 0.12 | 19.85 | 2.38 |
| TP00100 | h | PEÓN ESPECIAL | 0.15 | 18.9 | 2.84 |
| KA01100 | m | PRECERCO TUBO ACERO GALVANIZADO ABATIBLE O FIJO | 2 | 3.11 | 6.22 |
| KL80256 | m2 | VENTANA FIJA ALUMINIO IMITACIÓN MADERA (T-IV) | 1 | 153 | 153.00 |
| RW01900 | m | JUNTA DE SELLADO | 2 | 1.3 | 2.60 |
| WW00300 | u | MATERIAL COMPLEMENTARIO O PZAS. ESPECIALES | 1 | 0.55 | 0.55 |
|  |  | Total |  |  | 167.59 |

**11LVF80040** m2 VENTANA FIJA ALUM. LACADO BLANCO C/R.P.T. TIPO III (1,50-3 m2)
Precio: 171.97
Ventana de hojas fijas, con rotura de puente térmico, ejecutada con perfiles de aleación de aluminio con espesor de 1,5 mm y capa de lacado blanco según normas GSB, espesor mínimo 60 micras, tipo III (1,50-3 m2), incluso precerco de perfil tubular conformado en frío de acero galvanizado con patillas de fijación, junquillos, junta de estanqueidad de neopreno, vierteaguas, y p.p. de sellado de juntas con masilla elástica. La carpintería debe cumplir los parámetros de permeabilidad, estanqueidad y resistencia al viento en las zonas C o D; construida según CTE. Medida de fuera a fuera del cerco.

| Código | Ud | Descripción | Rendimiento | Precio | Importe |
|---|---|---|---|---|---|
| TO01600 | h | OF. 1ª CERRAJERO-CHAPISTA | 0.15 | 19.85 | 2.98 |
| TP00100 | h | PEÓN ESPECIAL | 0.17 | 18.9 | 3.21 |
| KA01100 | m | PRECERCO TUBO ACERO GALVANIZADO ABATIBLE O FIJO | 3 | 3.11 | 9.33 |
| KL80350 | m2 | VENTANA FIJA ALUMINIO LACADO C/R.P.T. | 1 | 152 | 152.00 |
| RW01900 | m | JUNTA DE SELLADO | 3 | 1.3 | 3.90 |
| WW00300 | u | MATERIAL COMPLEMENTARIO O PZAS. ESPECIALES | 1 | 0.55 | 0.55 |
|  |  | Total |  |  | 171.97 |

**11LVF80042** m2 VENTANA FIJA ALUM. LACADO BLANCO C/R.P.T. TIPO I (<=0,50 m2)
Precio: 327.63
Ventana de hojas fijas, con rotura de puente térmico, ejecutada con perfiles de aleación de aluminio con espesor de 1,5 mm y capa de lacado blanco según normas GSB, espesor mínimo 60 micras, tipo I (<=0,50 m2), incluso precerco de perfil tubular conformado en frío de acero galvanizado con patillas de fijación, junquillos, junta de estanqueidad de neopreno, vierteaguas, y p.p. de sellado de juntas con masilla elástica. La carpintería debe cumplir los parámetros de permeabilidad, estanqueidad y resistencia al viento en las zonas C o D; construida según CTE. Medida de fuera a fuera del cerco.

| Código | Ud | Descripción | Rendimiento | Precio | Importe |
|---|---|---|---|---|---|
| TO01600 | h | OF. 1ª CERRAJERO-CHAPISTA | 0.35 | 19.85 | 6.95 |
| TP00100 | h | PEÓN ESPECIAL | 0.3 | 18.9 | 5.67 |
| KA01100 | m | PRECERCO TUBO ACERO GALVANIZADO ABATIBLE O FIJO | 6 | 3.11 | 18.66 |
| KL80352 | m2 | VENTANA FIJA ALUMINIO LACADO C/R.P.T. (T-I) | 1 | 288 | 288.00 |
| RW01900 | m | JUNTA DE SELLADO | 6 | 1.3 | 7.80 |
| WW00300 | u | MATERIAL COMPLEMENTARIO O PZAS. ESPECIALES | 1 | 0.55 | 0.55 |
|  |  | Total |  |  | 327.63 |

**11LVF80044** m2 VENTANA FIJA ALUM. LACADO BLANCO C/R.P.T. TIPO II (0,50-1,50 m2)
Precio: 197.94
Ventana de hojas fijas, con rotura de puente térmico, ejecutada con perfiles de aleación de aluminio con espesor de 1,5 mm y capa de lacado blanco según normas GSB, espesor mínimo 60 micras, tipo II (0,50-1,50 m2), incluso precerco de perfil tubular conformado en frío de acero galvanizado con patillas de fijación, junquillos, junta de estanqueidad de neopreno, vierteaguas, y p.p. de sellado de juntas con masilla elástica. La carpintería debe cumplir los parámetros de permeabilidad, estanqueidad y resistencia al viento en las zonas C o D; construida según CTE. Medida de fuera a fuera del cerco.

| Código | Ud | Descripción | Rendimiento | Precio | Importe |
|---|---|---|---|---|---|
| TO01600 | h | OF. 1ª CERRAJERO-CHAPISTA | 0.2 | 19.85 | 3.97 |
| TP00100 | h | PEÓN ESPECIAL | 0.2 | 18.9 | 3.78 |
| KA01100 | m | PRECERCO TUBO ACERO GALVANIZADO ABATIBLE O FIJO | 4 | 3.11 | 12.44 |
| KL80354 | m2 | VENTANA FIJA ALUMINIO LACADO C/R.P.T. (T-II) | 1 | 172 | 172.00 |
| RW01900 | m | JUNTA DE SELLADO | 4 | 1.3 | 5.20 |
| WW00300 | u | MATERIAL COMPLEMENTARIO O PZAS. ESPECIALES | 1 | 0.55 | 0.55 |
|  |  | Total |  |  | 197.94 |

**11LVF80046** m2 VENTANA FIJA ALUM. LACADO BLANCO C/R.P.T. TIPO IV (> 3 m2)
Precio: 186.59
Ventana de hojas fijas, con rotura de puente térmico, ejecutada con perfiles de aleación de aluminio con espesor de 1,5 mm y capa de lacado blanco según normas GSB, espesor mínimo 60 micras, tipo IV (> 3 m2), incluso precerco de perfil tubular conformado en frío de acero galvanizado con patillas de fijación, junquillos, junta de estanqueidad de neopreno, vierteaguas, y p.p. de sellado de juntas con masilla elástica. La carpintería debe cumplir los parámetros de permeabilidad, estanqueidad y resistencia al viento en las zonas C o D; construida según CTE. Medida de fuera a fuera del cerco.

| Código | Ud | Descripción | Rendimiento | Precio | Importe |
|---|---|---|---|---|---|
| TO01600 | h | OF. 1ª CERRAJERO-CHAPISTA | 0.12 | 19.85 | 2.38 |
| TP00100 | h | PEÓN ESPECIAL | 0.15 | 18.9 | 2.84 |
| KA01100 | m | PRECERCO TUBO ACERO GALVANIZADO ABATIBLE O FIJO | 2 | 3.11 | 6.22 |
| KL80356 | m2 | VENTANA FIJA ALUMINIO LACADO C/R.P.T. (T-IV) | 1 | 172 | 172.00 |
| RW01900 | m | JUNTA DE SELLADO | 2 | 1.3 | 2.60 |
| WW00300 | u | MATERIAL COMPLEMENTARIO O PZAS. ESPECIALES | 1 | 0.55 | 0.55 |
|  |  | Total |  |  | 186.59 |

**11LVF80050** m2 VENTANA FIJA ALUM. ANODIZADO C/R.P.T. TIPO III (1,50-3 m2)
Precio: 171.97
Ventana de hojas fijas , con rotura de puente térmico, ejecutada con perfiles de aleación de aluminio con espesor de 1,5 mm y capa de anodizado color de 15 micras, tipo III (1,50-3 m2), incluso precerco de perfil tubular conformado en frío de acero galvanizado con patillas de fijación, junquillos,juntas de estanqueidad de neopreno, vierteaguas, y p.p. de sellado de juntas con masilla elástica. La carpintería debe cumplir los parámetros de permeabilidad, estanqueidad y resistencia al viento en las zonas C o D; construida según CTE. Medida de fuera a fuera del cerco.

| Código | Ud | Descripción | Rendimiento | Precio | Importe |
|---|---|---|---|---|---|
| TO01600 | h | OF. 1ª CERRAJERO-CHAPISTA | 0.15 | 19.85 | 2.98 |
| TP00100 | h | PEÓN ESPECIAL | 0.17 | 18.9 | 3.21 |
| KA01100 | m | PRECERCO TUBO ACERO GALVANIZADO ABATIBLE O FIJO | 3 | 3.11 | 9.33 |
| KL80340 | m2 | VENTANA FIJA ALUMINIO ANODIZADO C/R.P.T. | 1 | 152 | 152.00 |
| RW01900 | m | JUNTA DE SELLADO | 3 | 1.3 | 3.90 |
| WW00300 | u | MATERIAL COMPLEMENTARIO O PZAS. ESPECIALES | 1 | 0.55 | 0.55 |
|  |  | Total |  |  | 171.97 |

**11LVF80052** m2 VENTANA FIJA ALUM. ANODIZADO C/R.P.T. TIPO I (<=0,50 m2)
Precio: 327.63
Ventana de hojas fijas , con rotura de puente térmico, ejecutada con perfiles de aleación de aluminio con espesor de 1,5 mm y capa de anodizado color de 15 micras, tipo I (<=0,50 m2), incluso precerco de perfil tubular conformado en frío de acero galvanizado con patillas de fijación, junquillos,juntas de estanqueidad de neopreno, vierteaguas, y p.p. de sellado de juntas con masilla elástica. La carpintería debe cumplir los parámetros de permeabilidad, estanqueidad y resistencia al viento en las zonas C o D; construida según CTE. Medida de fuera a fuera del cerco.

| Código | Ud | Descripción | Rendimiento | Precio | Importe |
|---|---|---|---|---|---|
| TO01600 | h | OF. 1ª CERRAJERO-CHAPISTA | 0.35 | 19.85 | 6.95 |
| TP00100 | h | PEÓN ESPECIAL | 0.3 | 18.9 | 5.67 |
| KA01100 | m | PRECERCO TUBO ACERO GALVANIZADO ABATIBLE O FIJO | 6 | 3.11 | 18.66 |
| KL80342 | m2 | VENTANA FIJA ALUMINIO ANODIZADO C/R.P.T. (T-I) | 1 | 288 | 288.00 |
| RW01900 | m | JUNTA DE SELLADO | 6 | 1.3 | 7.80 |
| WW00300 | u | MATERIAL COMPLEMENTARIO O PZAS. ESPECIALES | 1 | 0.55 | 0.55 |
|  |  | Total |  |  | 327.63 |

**11LVF80054** m2 VENTANA FIJA ALUM. ANODIZADO C/R.P.T. TIPO II (0,50-1,50 m2)
Precio: 198.94
Ventana de hojas fijas , con rotura de puente térmico, ejecutada con perfiles de aleación de aluminio con espesor de 1,5 mm y capa de anodizado color de 15 micras, tipo II (0,50-1,50 m2), incluso precerco de perfil tubular conformado en frío de acero galvanizado con patillas de fijación, junquillos,juntas de estanqueidad de neopreno, vierteaguas, y p.p. de sellado de juntas con masilla elástica. La carpintería debe cumplir los parámetros de permeabilidad, estanqueidad y resistencia al viento en las zonas C o D; construida según CTE. Medida de fuera a fuera del cerco.

| Código | Ud | Descripción | Rendimiento | Precio | Importe |
|---|---|---|---|---|---|
| TO01600 | h | OF. 1ª CERRAJERO-CHAPISTA | 0.2 | 19.85 | 3.97 |
| TP00100 | h | PEÓN ESPECIAL | 0.2 | 18.9 | 3.78 |
| KA01100 | m | PRECERCO TUBO ACERO GALVANIZADO ABATIBLE O FIJO | 4 | 3.11 | 12.44 |
| KL80344 | m2 | VENTANA FIJA ALUMINIO ANODIZADO C/R.P.T. (T-II) | 1 | 173 | 173.00 |
| RW01900 | m | JUNTA DE SELLADO | 4 | 1.3 | 5.20 |
| WW00300 | u | MATERIAL COMPLEMENTARIO O PZAS. ESPECIALES | 1 | 0.55 | 0.55 |
|  |  | Total |  |  | 198.94 |

**11LVF80056** m2 VENTANA FIJA ALUM. ANODIZADO C/R.P.T. TIPO IV (> 3 m2)
Precio: 187.59
Ventana de hojas fijas , con rotura de puente térmico, ejecutada con perfiles de aleación de aluminio con espesor de 1,5 mm y capa de anodizado color de 15 micras, tipo IV (> 3 m2), incluso precerco de perfil tubular conformado en frío de acero galvanizado con patillas de fijación, junquillos,juntas de estanqueidad de neopreno, vierteaguas, y p.p. de sellado de juntas con masilla elástica. La carpintería debe cumplir los parámetros de permeabilidad, estanqueidad y resistencia al viento en las zonas C o D; construida según CTE. Medida de fuera a fuera del cerco.

| Código | Ud | Descripción | Rendimiento | Precio | Importe |
|---|---|---|---|---|---|
| TO01600 | h | OF. 1ª CERRAJERO-CHAPISTA | 0.12 | 19.85 | 2.38 |
| TP00100 | h | PEÓN ESPECIAL | 0.15 | 18.9 | 2.84 |
| KA01100 | m | PRECERCO TUBO ACERO GALVANIZADO ABATIBLE O FIJO | 2 | 3.11 | 6.22 |
| KL80346 | m2 | VENTANA FIJA ALUMINIO ANODIZADO C/R.P.T. (T-IV) | 1 | 173 | 173.00 |
| RW01900 | m | JUNTA DE SELLADO | 2 | 1.3 | 2.60 |
| WW00300 | u | MATERIAL COMPLEMENTARIO O PZAS. ESPECIALES | 1 | 0.55 | 0.55 |
|  |  | Total |  |  | 187.59 |

###### 11LVW Varios (06/01/2008)

##### 11LW Varios

###### 11LWW Varios

**11LWW80000** u MECANISMO APERTURA OSCILOBATIENTE
Precio: 75.23
Mecanismo de apertura oscilobatiente en ventanas de aluminio con apertura abatible; construida según CTE. Medida la unidad colocada.

| Código | Ud | Descripción | Rendimiento | Precio | Importe |
|---|---|---|---|---|---|
| TO01600 | h | OF. 1ª CERRAJERO-CHAPISTA | 0.5 | 19.85 | 9.93 |
| KW80050 | u | MECANISMO APERTURA OSCILOBATIENTE | 1 | 64.2 | 64.20 |
| WW00300 | u | MATERIAL COMPLEMENTARIO O PZAS. ESPECIALES | 2 | 0.55 | 1.10 |
|  |  | Total |  |  | 75.23 |

#### 11M MADERA (06/01/2008)

##### 11MA Armarios

###### 11MAB Barnizar

**11MAB00003** m2 FRENTE ARMARIO CON MALETERO PARA BARNIZAR, H. CORREDERAS
Precio: 170.21
Frente de armario con maletero para barnizar, con hojas correderas, formado por: precerco de pino de flandes de 110x30 mm con garras de fijación, cerco de 110x40 mm, tapajuntas de 60x15 mm y hojas prefabricadas normalizadas de 35 mm canteadas por dos cantos, en madera de sapelly, sistema de deslizamiento apoyado con guiadores, retenedores, topes y tiradores en latón de primera calidad, incluso colgado. Medido de fuera a fuera del precerco.

| Código | Ud | Descripción | Rendimiento | Precio | Importe |
|---|---|---|---|---|---|
| TO01500 | h | OF. 1ª CARPINTERÍA | 3 | 19.85 | 59.55 |
| KM01400 | m | CERCO SAPELLY 110X40 mm | 2.55 | 16.03 | 40.88 |
| KM02700 | u | HOJA MALETERO SAPELLY | 0.63 | 27.44 | 17.29 |
| KM02900 | u | HOJA NORMALIZADA SAPELLY 35 mm | 0.63 | 32.16 | 20.26 |
| KM04600 | m | LISTÓN PINO FLANDES110X30 mm | 2.26 | 3.9 | 8.81 |
| KM05300 | m3 | MADERA SAPELLY | 0.001 | 761.79 | 0.76 |
| KM08000 | m | TAPAJUNTAS SAPELLY 60X15 mm | 2.7 | 2.01 | 5.43 |
| KW01000 | u | AGARRADORES DE LATON 1ª CALIDAD | 1.25 | 3.5 | 4.38 |
| KW01100 | u | CERRADORES PUERTA CORREDERA | 0.63 | 5.02 | 3.16 |
| KW04100 | u | SISTEMA DESLIZAMIENTO ARMARIOS | 0.63 | 14.03 | 8.84 |
| WW00300 | u | MATERIAL COMPLEMENTARIO O PZAS. ESPECIALES | 1 | 0.55 | 0.55 |
| WW00400 | u | PEQUEÑO MATERIAL | 1 | 0.3 | 0.30 |
|  |  | Total |  |  | 170.21 |

**11MAB00051** m2 FRENTE ARMARIO CON MALETERO PARA BARNIZAR, H. ABATIBLE
Precio: 154.8
Frente de armario con maletero para barnizar, con hojas abatible, formado por: precerco de pino flandes de 70x30 mm con garras de fijación, cerco de 70x40 mm, tapajuntas de 60x15 mm y hojas prefabricadas normalizadas de 35 mm, canteadas por dos cantos, en madera de sapelly, herrajes de colgar, cerraduras, pasadores y agarradores en latón de primera calidad, incluso colgado. Medido de fuera a fuera del precerco.

| Código | Ud | Descripción | Rendimiento | Precio | Importe |
|---|---|---|---|---|---|
| TO01500 | h | OF. 1ª CARPINTERÍA | 3 | 19.85 | 59.55 |
| KM01000 | m | CERCO SAPELLY 70X40 mm | 2.55 | 9.81 | 25.02 |
| KM02700 | u | HOJA MALETERO SAPELLY | 0.63 | 27.44 | 17.29 |
| KM02900 | u | HOJA NORMALIZADA SAPELLY 35 mm | 0.63 | 32.16 | 20.26 |
| KM04200 | m | LISTÓN PINO FLANDES 70X30 mm | 2.26 | 2.91 | 6.58 |
| KM05300 | m3 | MADERA SAPELLY | 0.001 | 761.79 | 0.76 |
| KM08000 | m | TAPAJUNTAS SAPELLY 60X15 mm | 2.28 | 2.01 | 4.58 |
| KW01000 | u | AGARRADORES DE LATON 1ª CALIDAD | 1.25 | 3.5 | 4.38 |
| KW01400 | u | CERRADURA LLAVE PLANA | 0.63 | 7.88 | 4.96 |
| KW03100 | u | PASADOR EMBUTIDO | 0.94 | 2.29 | 2.15 |
| KW03200 | u | PERNIOS DE LATÓN 11 cm | 3.12 | 2.7 | 8.42 |
| WW00300 | u | MATERIAL COMPLEMENTARIO O PZAS. ESPECIALES | 1 | 0.55 | 0.55 |
| WW00400 | u | PEQUEÑO MATERIAL | 1 | 0.3 | 0.30 |
|  |  | Total |  |  | 154.8 |

**11MAB00101** m2 FRENTE ARMARIO PARA BARNIZAR, CON HOJAS CORREDERAS
Precio: 136.24
Frente de armario para barnizar, con hojas correderas formado por: precerco de pino flandes de 110x30 mm con garras de fijación, cerco de 110x40 mm, tapajuntas de 60x15 mm y hojas prefabricadas normalizadas de 35 mm canteadas por dos cantos, en madera de sapelly, sistema de deslizamiento apoyado con guiadores, retenedores, topes y tiradores en latón de primera calidad, incluso colgado. Medida de fuera a fuera del precerco.

| Código | Ud | Descripción | Rendimiento | Precio | Importe |
|---|---|---|---|---|---|
| TO01500 | h | OF. 1ª CARPINTERÍA | 2.5 | 19.85 | 49.63 |
| KM01400 | m | CERCO SAPELLY 110X40 mm | 2.3 | 16.03 | 36.87 |
| KM02900 | u | HOJA NORMALIZADA SAPELLY 35 mm | 0.73 | 32.16 | 23.48 |
| KM04600 | m | LISTÓN PINO FLANDES110X30 mm | 2.4 | 3.9 | 9.36 |
| KM05300 | m3 | MADERA SAPELLY | 0.001 | 761.79 | 0.76 |
| KM08000 | m | TAPAJUNTAS SAPELLY 60X15 mm | 2.94 | 2.01 | 5.91 |
| KW01000 | u | AGARRADORES DE LATON 1ª CALIDAD | 0.72 | 3.5 | 2.52 |
| KW01100 | u | CERRADORES PUERTA CORREDERA | 0.36 | 5.02 | 1.81 |
| KW04100 | u | SISTEMA DESLIZAMIENTO ARMARIOS | 0.36 | 14.03 | 5.05 |
| WW00300 | u | MATERIAL COMPLEMENTARIO O PZAS. ESPECIALES | 1 | 0.55 | 0.55 |
| WW00400 | u | PEQUEÑO MATERIAL | 1 | 0.3 | 0.30 |
|  |  | Total |  |  | 136.24 |

**11MAB00151** m2 FRENTE ARMARIO PARA BARNIZAR, CON HOJAS ABATIBLES
Precio: 122.12
Frente de armario para barnizar, con hojas abatibles, formado por: precerco de pino flandes de70x30 mm con garras de fijación, cerco de 70x40 mm, tapajuntas de 60x15 mm y hojas prefabricadas normalizadas de 35 mm canteadas por dos cantos, en madera de sapelly, herrajes de colgar, cerraduras, pasadores y agarradores en latón de primera calidad, incluso colgado. Medido de fuera a fuera del precerco.

| Código | Ud | Descripción | Rendimiento | Precio | Importe |
|---|---|---|---|---|---|
| TO01500 | h | OF. 1ª CARPINTERÍA | 2.5 | 19.85 | 49.63 |
| KM01000 | m | CERCO SAPELLY 70X40 mm | 2.3 | 9.81 | 22.56 |
| KM02900 | u | HOJA NORMALIZADA SAPELLY 35 mm | 0.73 | 32.16 | 23.48 |
| KM04200 | m | LISTÓN PINO FLANDES 70X30 mm | 2.4 | 2.91 | 6.98 |
| KM05300 | m3 | MADERA SAPELLY | 0.001 | 761.79 | 0.76 |
| KM08000 | m | TAPAJUNTAS SAPELLY 60X15 mm | 2.47 | 2.01 | 4.96 |
| KW01000 | u | AGARRADORES DE LATON 1ª CALIDAD | 0.72 | 3.5 | 2.52 |
| KW01400 | u | CERRADURA LLAVE PLANA | 0.36 | 7.88 | 2.84 |
| KW03100 | u | PASADOR EMBUTIDO | 0.72 | 2.29 | 1.65 |
| KW03200 | u | PERNIOS DE LATÓN 11 cm | 2.18 | 2.7 | 5.89 |
| WW00300 | u | MATERIAL COMPLEMENTARIO O PZAS. ESPECIALES | 1 | 0.55 | 0.55 |
| WW00400 | u | PEQUEÑO MATERIAL | 1 | 0.3 | 0.30 |
|  |  | Total |  |  | 122.12 |

**11MAB80000** m2 FRENTE ARMARIO MODULAR PARA BARNIZAR HOJAS ABATIBLES
Precio: 274
Frente de armario modular para barnizar, con hojas abatibles, formado por: tablero melamina roble plafonada de 16 mm en techo, suelo y laterales y de 10 mm en el fondo, con hoja rechapada en roble de 19 mm, plafón de remate al techo y zócalo en el suelo, tapajuntas de 80 mm, herrajes de colgar, cerraduras, barra de colgar, pasadores y agarradores en latón de primera calidad, incluso montaje y terminación en obra. Medido de fuera a fuera del cerco.

| Código | Ud | Descripción | Rendimiento | Precio | Importe |
|---|---|---|---|---|---|
| TO01500 | h | OF. 1ª CARPINTERÍA | 3 | 19.85 | 59.55 |
| KM80130 | m | TAPAJUNTAS DM RECHAPADO ROBLE 80X20 mm | 2.7 | 2.37 | 6.40 |
| KM80140 | m2 | ARMARIO MODULAR ABATIBLE 2 HOJAS ROBLE | 1 | 207.2 | 207.20 |
| WW00300 | u | MATERIAL COMPLEMENTARIO O PZAS. ESPECIALES | 1 | 0.55 | 0.55 |
| WW00400 | u | PEQUEÑO MATERIAL | 1 | 0.3 | 0.30 |
|  |  | Total |  |  | 274 |

**11MAB80010** m2 FRENTE ARMARIO MODULAR PARA BARNIZAR HOJAS CORREDERAS
Precio: 244.4
Frente de armario modular para barnizar, con hojas correderas, formado por: tablero melamina roble plafonada de 16 mm en techo, suelo y laterales y de 10 mm en el fondo, con hoja corredera rechapada en roble de 10 mm, plafón de remate al techo y zócalo en el suelo, tapajuntas de 80 mm, perfiles verticales, guías, barra de colgar, pasadores y agarradores en latón de primera calidad, incluso montaje y terminación en obra. Medido de fuera a fuera del cerco.

| Código | Ud | Descripción | Rendimiento | Precio | Importe |
|---|---|---|---|---|---|
| TO01500 | h | OF. 1ª CARPINTERÍA | 3 | 19.85 | 59.55 |
| KM80120 | m2 | ARMARIO MODULAR CORREDERO 2 HOJAS ROBLE | 1 | 177.6 | 177.60 |
| KM80130 | m | TAPAJUNTAS DM RECHAPADO ROBLE 80X20 mm | 2.7 | 2.37 | 6.40 |
| WW00300 | u | MATERIAL COMPLEMENTARIO O PZAS. ESPECIALES | 1 | 0.55 | 0.55 |
| WW00400 | u | PEQUEÑO MATERIAL | 1 | 0.3 | 0.30 |
|  |  | Total |  |  | 244.4 |

###### 11MAP Pintar

**11MAP00001** m2 FRENTE ARMARIO CON MALETERO PARA PINTAR, H. CORREDERAS
Precio: 142.36
Frente de armario con maletero para pintar con hojas correderas, formado por: precerco de 110x30 mm con garras de fijación, cerco de 110x40 mm y tapajuntas de 60x15 mm, de madera de pino flandes; hojas prefabricadas normalizadas de 35 mm chapadas en okume y canteadas por dos cantos, sistema de deslizamiento apoyado con guiadores, retenedores, topes y tiradores en latón de primera calidad, incluso colgado. Medido de fuera a fuera del precerco.

| Código | Ud | Descripción | Rendimiento | Precio | Importe |
|---|---|---|---|---|---|
| TO01500 | h | OF. 1ª CARPINTERÍA | 3 | 19.85 | 59.55 |
| KM00700 | m | CERCO PINO FLANDES 110X40 mm | 2.55 | 8.32 | 21.22 |
| KM02600 | u | HOJA MALETERO OKUME | 0.63 | 20.35 | 12.82 |
| KM02800 | u | HOJA NORMALIZADA OKUME 35 mm | 0.63 | 29.3 | 18.46 |
| KM04600 | m | LISTÓN PINO FLANDES110X30 mm | 2.26 | 3.9 | 8.81 |
| KM05100 | m3 | MADERA PINO FLANDES | 0.001 | 376.2 | 0.38 |
| KM07400 | m | TAPAJUNTAS PINO FLANDES 60X15 mm | 2.7 | 1.44 | 3.89 |
| KW01000 | u | AGARRADORES DE LATON 1ª CALIDAD | 1.25 | 3.5 | 4.38 |
| KW01100 | u | CERRADORES PUERTA CORREDERA | 0.63 | 5.02 | 3.16 |
| KW04100 | u | SISTEMA DESLIZAMIENTO ARMARIOS | 0.63 | 14.03 | 8.84 |
| WW00300 | u | MATERIAL COMPLEMENTARIO O PZAS. ESPECIALES | 1 | 0.55 | 0.55 |
| WW00400 | u | PEQUEÑO MATERIAL | 1 | 0.3 | 0.30 |
|  |  | Total |  |  | 142.36 |

**11MAP00051** m2 FRENTE ARMARIO CON MALETERO PARA PINTAR, H. ABATIBLES
Precio: 137.31
Frente de armario con maletero para pintar con hojas abatibles formado por: precerco de 70x30 mm con garras de fijación, cerco de 70x40 mm y tapajuntas de 60x15 mm, en madera de pino flandes;hojas prefabricadas normalizadas de 35 mm, chapadas en okume y canteadas por dos cantos, herrajes de colgar, cerraduras, pasadores y agarradores en latón de primera calidad, incluso colgado. Medido de fuera a fuera del precerco.

| Código | Ud | Descripción | Rendimiento | Precio | Importe |
|---|---|---|---|---|---|
| TO01500 | h | OF. 1ª CARPINTERÍA | 3 | 19.85 | 59.55 |
| KM00300 | m | CERCO PINO FLANDES 70X40 mm | 2.55 | 6.07 | 15.48 |
| KM02600 | u | HOJA MALETERO OKUME | 0.63 | 20.35 | 12.82 |
| KM02800 | u | HOJA NORMALIZADA OKUME 35 mm | 0.63 | 29.3 | 18.46 |
| KM04200 | m | LISTÓN PINO FLANDES 70X30 mm | 2.26 | 2.91 | 6.58 |
| KM05100 | m3 | MADERA PINO FLANDES | 0.001 | 376.2 | 0.38 |
| KM07400 | m | TAPAJUNTAS PINO FLANDES 60X15 mm | 2.28 | 1.44 | 3.28 |
| KW01000 | u | AGARRADORES DE LATON 1ª CALIDAD | 1.25 | 3.5 | 4.38 |
| KW01400 | u | CERRADURA LLAVE PLANA | 0.63 | 7.88 | 4.96 |
| KW03100 | u | PASADOR EMBUTIDO | 0.94 | 2.29 | 2.15 |
| KW03200 | u | PERNIOS DE LATÓN 11 cm | 3.12 | 2.7 | 8.42 |
| WW00300 | u | MATERIAL COMPLEMENTARIO O PZAS. ESPECIALES | 1 | 0.55 | 0.55 |
| WW00400 | u | PEQUEÑO MATERIAL | 1 | 0.3 | 0.30 |
|  |  | Total |  |  | 137.31 |

**11MAP00101** m2 FRENTE ARMARIO PARA PINTAR, CON HOJAS CORREDERAS
Precio: 114.36
Frente de armario para pintar, con hojas correderas formado por; precerco de 110x30 mm con garras de fijación, cerco de 110x40 mm y tapajuntas de 60x15 mm, en madera de pino flandes; hojas prefabricadas normalizadas de 35 mm chapadas en okume y canteadas por dos cantos, sistema de deslizamiento apoyado con guiadores, retenedores, topes y tiradores en latón de primera calidad, incluso colgado. Medido de fuera a fuera del precerco.

| Código | Ud | Descripción | Rendimiento | Precio | Importe |
|---|---|---|---|---|---|
| TO01500 | h | OF. 1ª CARPINTERÍA | 2.5 | 19.85 | 49.63 |
| KM00700 | m | CERCO PINO FLANDES 110X40 mm | 2.3 | 8.32 | 19.14 |
| KM02800 | u | HOJA NORMALIZADA OKUME 35 mm | 0.73 | 29.3 | 21.39 |
| KM04600 | m | LISTÓN PINO FLANDES110X30 mm | 2.4 | 3.9 | 9.36 |
| KM05100 | m3 | MADERA PINO FLANDES | 0.001 | 376.2 | 0.38 |
| KM07400 | m | TAPAJUNTAS PINO FLANDES 60X15 mm | 2.94 | 1.44 | 4.23 |
| KW01000 | u | AGARRADORES DE LATON 1ª CALIDAD | 0.72 | 3.5 | 2.52 |
| KW01100 | u | CERRADORES PUERTA CORREDERA | 0.36 | 5.02 | 1.81 |
| KW04100 | u | SISTEMA DESLIZAMIENTO ARMARIOS | 0.36 | 14.03 | 5.05 |
| WW00300 | u | MATERIAL COMPLEMENTARIO O PZAS. ESPECIALES | 1 | 0.55 | 0.55 |
| WW00400 | u | PEQUEÑO MATERIAL | 1 | 0.3 | 0.30 |
|  |  | Total |  |  | 114.36 |

**11MAP00151** m2 FRENTE ARMARIO PARA PINTAR, CON HOJAS ABATIBLES
Precio: 109.65
Frente de armario para pintar, con hojas abatibles formado por: precerco de 70x30 mm con garras de fijación, cerco de 70x40 mm y tapajuntas de 60x15 mm, en madera de pino flandes; hojas prefabricadas normalizadas de 35 mm chapadas en okume y canteadas por dos cantos, herrajes de colgar, cerraduras, pasadores y agarradores en latón de primera calidad, incluso colgado. Medido de fuera a fuera del precerco.

| Código | Ud | Descripción | Rendimiento | Precio | Importe |
|---|---|---|---|---|---|
| TO01500 | h | OF. 1ª CARPINTERÍA | 2.5 | 19.85 | 49.63 |
| KM00300 | m | CERCO PINO FLANDES 70X40 mm | 2.3 | 6.07 | 13.96 |
| KM02800 | u | HOJA NORMALIZADA OKUME 35 mm | 0.73 | 29.3 | 21.39 |
| KM04200 | m | LISTÓN PINO FLANDES 70X30 mm | 2.4 | 2.91 | 6.98 |
| KM05100 | m3 | MADERA PINO FLANDES | 0.001 | 376.2 | 0.38 |
| KM07400 | m | TAPAJUNTAS PINO FLANDES 60X15 mm | 2.47 | 1.44 | 3.56 |
| KW01000 | u | AGARRADORES DE LATON 1ª CALIDAD | 0.72 | 3.5 | 2.52 |
| KW01400 | u | CERRADURA LLAVE PLANA | 0.36 | 7.88 | 2.84 |
| KW03100 | u | PASADOR EMBUTIDO | 0.72 | 2.29 | 1.65 |
| KW03200 | u | PERNIOS DE LATÓN 11 cm | 2.18 | 2.7 | 5.89 |
| WW00300 | u | MATERIAL COMPLEMENTARIO O PZAS. ESPECIALES | 1 | 0.55 | 0.55 |
| WW00400 | u | PEQUEÑO MATERIAL | 1 | 0.3 | 0.30 |
|  |  | Total |  |  | 109.65 |

###### 11MAW Varios

**11MAW00001** m2 FRENTE ARMARIO, H. CORREDERAS CIEGAS DE TRILLAJE MACIZO
Precio: 142.45
Frente de armario, con hojas correderas, formado por: precerco de pino flandes 110x30 mm con garras de fijación, cerco de 110x40 mm tapajuntas de 60x15 mm en madera de pino flandes; hojas correderas de espejo formada por carriles de perfil de aluminio con guias en suelo y techo de trillaje macizo, de 35 mm con revestimiento a dos caras de tablero aglomerado de 5 mm acabado melaminado y canteadas por los cuatro cantos, sistema de deslizamiento apoyado con guiador y tope, retenedores, y tiradores en latón de primera calidad, incluso colgado. Medido de fuera a fuera del precerco.

| Código | Ud | Descripción | Rendimiento | Precio | Importe |
|---|---|---|---|---|---|
| TO01500 | h | OF. 1ª CARPINTERÍA | 2.5 | 19.85 | 49.63 |
| KM00700 | m | CERCO PINO FLANDES 110X40 mm | 2.3 | 8.32 | 19.14 |
| KM03000 | u | HOJA NORMALIZADA MACIZA MELAMINADA 35 mm | 0.73 | 67.78 | 49.48 |
| KM04600 | m | LISTÓN PINO FLANDES110X30 mm | 2.4 | 3.9 | 9.36 |
| KM05100 | m3 | MADERA PINO FLANDES | 0.001 | 376.2 | 0.38 |
| KM07400 | m | TAPAJUNTAS PINO FLANDES 60X15 mm | 2.94 | 1.44 | 4.23 |
| KW01000 | u | AGARRADORES DE LATON 1ª CALIDAD | 0.72 | 3.5 | 2.52 |
| KW01100 | u | CERRADORES PUERTA CORREDERA | 0.36 | 5.02 | 1.81 |
| KW04100 | u | SISTEMA DESLIZAMIENTO ARMARIOS | 0.36 | 14.03 | 5.05 |
| WW00300 | u | MATERIAL COMPLEMENTARIO O PZAS. ESPECIALES | 1 | 0.55 | 0.55 |
| WW00400 | u | PEQUEÑO MATERIAL | 1 | 0.3 | 0.30 |
|  |  | Total |  |  | 142.45 |

**11MAW80000** m2 FRENTE ARMARIO, H. CORREDERAS ESPEJO
Precio: 189.1
Frente de armario, con hojas correderas, formado por: precerco de pino flandes 110x30 mm con garras de fijación, cerco de 110x40 mm tapajuntas de 60x15 mm en madera de pino flandes; hojas ciega de trillaje macizo, de 35 mm con revestimiento a dos caras de tablero aglomerado de 5 mm acabado melaminado y canteadas por los cuatro cantos, sistema de deslizamiento apoyado con guiador y tope, retenedores, y tiradores en latón de primera calidad, espejo de luna plateada incolora de 5 mm, incluso colgado. Medido de fuera a fuera del cerco.

| Código | Ud | Descripción | Rendimiento | Precio | Importe |
|---|---|---|---|---|---|
| TO01500 | h | OF. 1ª CARPINTERÍA | 2.5 | 19.85 | 49.63 |
| KM00700 | m | CERCO PINO FLANDES 110X40 mm | 2.3 | 8.32 | 19.14 |
| KM03000 | u | HOJA NORMALIZADA MACIZA MELAMINADA 35 mm | 0.9 | 67.78 | 61.00 |
| KM04600 | m | LISTÓN PINO FLANDES110X30 mm | 2.4 | 3.9 | 9.36 |
| KM05100 | m3 | MADERA PINO FLANDES | 0.001 | 376.2 | 0.38 |
| KM07400 | m | TAPAJUNTAS PINO FLANDES 60X15 mm | 2.94 | 1.44 | 4.23 |
| KW01000 | u | AGARRADORES DE LATON 1ª CALIDAD | 0.72 | 3.5 | 2.52 |
| KW01100 | u | CERRADORES PUERTA CORREDERA | 0.36 | 5.02 | 1.81 |
| KW04100 | u | SISTEMA DESLIZAMIENTO ARMARIOS | 0.36 | 14.03 | 5.05 |
| VW03100 | m2 | ESPEJO LUNA PULIDA PLATEADA INCOLORA 5 mm | 0.7 | 50.19 | 35.13 |
| WW00300 | u | MATERIAL COMPLEMENTARIO O PZAS. ESPECIALES | 1 | 0.55 | 0.55 |
| WW00400 | u | PEQUEÑO MATERIAL | 1 | 0.3 | 0.30 |
|  |  | Total |  |  | 189.1 |

**11MAW80010** m2 FORRADO DE ARMARIO TABLERO MELAMINA IMIT.ROBLE
Precio: 224.47
Forrado interior de armario empotrado con maletero, de 140x55 de 2,65 m de altura interior con tablero de melamina imitación roble de 10 mm de espesor en laterales y fondo, con forrado de paredes, suelo y base de altillo, cajonera de 4 cajones, zapatero de melamina y barra interior. Medida la cantidad ejecutada.

| Código | Ud | Descripción | Rendimiento | Precio | Importe |
|---|---|---|---|---|---|
| TA00300 | h | AYUDANTE CARPINTERÍA | 4.5 | 19.04 | 85.68 |
| TO01500 | h | OF. 1ª CARPINTERÍA | 4.5 | 19.85 | 89.33 |
| KM80040 | m2 | TABLERO AGLOMERADO TERMINACIÓN MELAMINA IMIT. ROBLE | 5.9 | 7.55 | 44.55 |
| KM80070 | m | BARRA NIQUELADA ARMARIO | 1 | 3.21 | 3.21 |
| WW00300 | u | MATERIAL COMPLEMENTARIO O PZAS. ESPECIALES | 2 | 0.55 | 1.10 |
| WW00400 | u | PEQUEÑO MATERIAL | 2 | 0.3 | 0.60 |
|  |  | Total |  |  | 224.47 |

**11MAW80020** u MÓDULO CAJONERA MELAMINA ROBLE 45 cm
Precio: 115.71
Cajonera en melamina imitación roble, con 4 cajones de 45 cm de ancho. Incluso guías de madera y herrajes de deslizamiento y tiradores en latón de primera calidad. Medida la cantidad ejecutada y colocada.

| Código | Ud | Descripción | Rendimiento | Precio | Importe |
|---|---|---|---|---|---|
| TA00300 | h | AYUDANTE CARPINTERÍA | 0.3 | 19.04 | 5.71 |
| KM80050 | u | MODULO CAJONERA MELAMINA ROBLE 4 CAJONES DE 45 ANCHO | 1 | 110 | 110.00 |
|  |  | Total |  |  | 115.71 |

**11MAW80030** u MÓDULO ZAPATERO MELAMINA ROBLE 40 cm
Precio: 65.71
Zapatero en melamina imitación roble, de 40 cm de ancho. Medida la cantidad ejecutada y colocada.

| Código | Ud | Descripción | Rendimiento | Precio | Importe |
|---|---|---|---|---|---|
| TA00300 | h | AYUDANTE CARPINTERÍA | 0.3 | 19.04 | 5.71 |
| KM80060 | u | MÓDULO ZAPATERO MELAMINA ROBLE 40 cm DE ANCHO | 1 | 60 | 60.00 |
|  |  | Total |  |  | 65.71 |

**11MAW80040** u BARRA DE ARMARIO NIQUELADA
Precio: 5.11
Barra de armario niquelada de diámetro 18 mm, incluso p.p. de soportes. Medida la longitud ejecutada.

| Código | Ud | Descripción | Rendimiento | Precio | Importe |
|---|---|---|---|---|---|
| TA00300 | h | AYUDANTE CARPINTERÍA | 0.1 | 19.04 | 1.90 |
| KW80060 | m | BARRA DE ARMARIO NIQUELADA 18 mm | 1 | 3.21 | 3.21 |
|  |  | Total |  |  | 5.11 |

**11MAW80050** u BALDA DE ARMARIO MALETERO LISA 55 cm
Precio: 13.81
Balda de armario de ancho 55 cm, realizada en tablero melaminado en Roble o Sapelly, con espesor de 18 mm, incluso soportes. Medida la longitud ejecutada.

| Código | Ud | Descripción | Rendimiento | Precio | Importe |
|---|---|---|---|---|---|
| TA00300 | h | AYUDANTE CARPINTERÍA | 0.2 | 19.04 | 3.81 |
| KW80070 | m | BALDA DE ARMARIO DE ANCHO 55 cm | 1 | 10 | 10.00 |
|  |  | Total |  |  | 13.81 |

##### 11MM Mamparas (06/01/2008)

###### 11MMB Barnizar

**11MMB00001** m2 MAMPARA FIJA MAD. P. FLANDES 1ª TIPO III (1,50-3 m2)
Precio: 84.9
Mampara fija ejecutada con perfiles de madera de pino flandes, 1ª calidad, tipo III (1,50-3 m2), incluso junquillos, garras de fijación y tapajuntas de 60x15 mm. Medida de fuera afuera del cerco.

| Código | Ud | Descripción | Rendimiento | Precio | Importe |
|---|---|---|---|---|---|
| TO01500 | h | OF. 1ª CARPINTERÍA | 0.5 | 19.85 | 9.93 |
| TP00100 | h | PEÓN ESPECIAL | 0.05 | 18.9 | 0.95 |
| KM05400 | m2 | MAMPARA FIJA MAD. PINO FLANDES 1ª (T-III) | 1 | 64.78 | 64.78 |
| KM07400 | m | TAPAJUNTAS PINO FLANDES 60X15 mm | 6 | 1.44 | 8.64 |
| WW00400 | u | PEQUEÑO MATERIAL | 2 | 0.3 | 0.60 |
|  |  | Total |  |  | 84.9 |

**11MMB00002** m2 MAMPARA FIJA MAD. P. FLANDES 1ª TIPO IV (> 3 m2)
Precio: 72.32
Mampara fija ejecutada con perfiles de madera de pino flandes, 1ª calidad, tipo IV (> 3 m2), incluso junquillos, garras de fijación y tapajuntas de 60x15 mm. Medida de fuera a fuera del cerco.

| Código | Ud | Descripción | Rendimiento | Precio | Importe |
|---|---|---|---|---|---|
| TO01500 | h | OF. 1ª CARPINTERÍA | 0.4 | 19.85 | 7.94 |
| TP00100 | h | PEÓN ESPECIAL | 0.05 | 18.9 | 0.95 |
| KM05500 | m2 | MAMPARA FIJA MAD. PINO FLANDES 1ª (T-IV) | 1 | 57.07 | 57.07 |
| KM07400 | m | TAPAJUNTAS PINO FLANDES 60X15 mm | 4 | 1.44 | 5.76 |
| WW00400 | u | PEQUEÑO MATERIAL | 2 | 0.3 | 0.60 |
|  |  | Total |  |  | 72.32 |

###### 11MMP Pintar (06/01/2008)

###### 11MMW Varios (06/01/2008)

##### 11MP Puertas

###### 11MPB Barnizar

**11MPB00011** m2 PUERTA ENT. VIV. BARNIZAR, H. NORMALIZADA
Precio: 160.8
Puerta de entrada a vivienda para barnizar, formada por: precerco de pino flandes de 90x30 mm, con garras de fijación, cerco de 90x50 mm, tapajuntas de 70x20 mm y hoja prefabricada normalizada de 45 mm canteada por dos cantos en madera de sapelly, cerradura, herrajes de colgar y seguridad, pomos y mirilla óptica, en latón de primera calidad, incluso colgado; construida según CTE. Medida de fuera a fuera del precerco.

| Código | Ud | Descripción | Rendimiento | Precio | Importe |
|---|---|---|---|---|---|
| TO01500 | h | OF. 1ª CARPINTERÍA | 2.5 | 19.85 | 49.63 |
| KM01200 | m | CERCO SAPELLY 90X50 mm | 2.45 | 16.38 | 40.13 |
| KM03200 | u | HOJA NORMALIZADA SAPELLY 45 mm | 0.5 | 50.87 | 25.44 |
| KM04400 | m | LISTÓN PINO FLANDES 90X3 mm | 2.52 | 3.53 | 8.90 |
| KM05300 | m3 | MADERA SAPELLY | 0.002 | 761.79 | 1.52 |
| KM08100 | m | TAPAJUNTAS SAPELLY 70X20 mm | 5 | 2.35 | 11.75 |
| KW01500 | u | CERRADURA PUERTA DE ENTRADA | 0.5 | 19.75 | 9.88 |
| KW02700 | u | JUEGO POMOS LATÓN MÓVILES | 0.5 | 12.57 | 6.29 |
| KW02800 | u | MIRILLA ÓPTICA | 0.5 | 1.78 | 0.89 |
| KW03200 | u | PERNIOS DE LATÓN 11 cm | 1.5 | 2.7 | 4.05 |
| KW03500 | u | PICAPORTE DE RESBALÓN | 0.5 | 2.94 | 1.47 |
| WW00300 | u | MATERIAL COMPLEMENTARIO O PZAS. ESPECIALES | 1 | 0.55 | 0.55 |
| WW00400 | u | PEQUEÑO MATERIAL | 1 | 0.3 | 0.30 |
|  |  | Total |  |  | 160.8 |

**11MPB00021** m2 PUERTA ENT. VIV. BARNIZAR, H. EMPANEL. DUELAS MACHIEM. 2 CARAS
Precio: 169.95
Puerta de entrada a vivienda para barnizar, formada por: precerco de 90x30 mm, con garras de fijación, cerco de 90x50 mm, tapajuntas de 70x20 mm y hoja con empanelado de duelas machihembradas de 15 mm de espesor, por las dos caras en madera de pino flandes, cerradura, herrajes de colgar y seguridad, pomos y mirilla óptica, en latón de primera calidad, incluso colgado; construida según CTE. Medida de fuera a fuera del precerco.

| Código | Ud | Descripción | Rendimiento | Precio | Importe |
|---|---|---|---|---|---|
| TO01500 | h | OF. 1ª CARPINTERÍA | 2.5 | 19.85 | 49.63 |
| KM00900 | m | CERCO PINO FLANDES LIMPIO 90X50 mm | 2.45 | 9.18 | 22.49 |
| KM02500 | u | HOJA FRENTE DUELAS PINO FLANDES LIMPIO DOS CARAS | 0.5 | 114.89 | 57.45 |
| KM04400 | m | LISTÓN PINO FLANDES 90X3 mm | 2.52 | 3.53 | 8.90 |
| KM07500 | m | TAPAJUNTAS PINO FLANDES 70X20 mm | 5 | 1.61 | 8.05 |
| KW01500 | u | CERRADURA PUERTA DE ENTRADA | 0.5 | 19.75 | 9.88 |
| KW02700 | u | JUEGO POMOS LATÓN MÓVILES | 0.5 | 12.57 | 6.29 |
| KW02800 | u | MIRILLA ÓPTICA | 0.5 | 1.78 | 0.89 |
| KW03200 | u | PERNIOS DE LATÓN 11 cm | 1.5 | 2.7 | 4.05 |
| KW03500 | u | PICAPORTE DE RESBALÓN | 0.5 | 2.94 | 1.47 |
| WW00300 | u | MATERIAL COMPLEMENTARIO O PZAS. ESPECIALES | 1 | 0.55 | 0.55 |
| WW00400 | u | PEQUEÑO MATERIAL | 1 | 0.3 | 0.30 |
|  |  | Total |  |  | 169.95 |

**11MPB00022** m2 PUERTA ENT. VIV. BARNIZAR, H. EMPANEL. DUELAS MACHIEM. 1 CARA
Precio: 163.68
Puerta de entrada a vivienda para barnizar, formada por: precerco de 90x30 mm con garras de fijación, cerco de 90x50 mm, tapajuntas de 70x20 mm y hoja con empanelado de duelas machihembradas de 15 mm de espesor por una cara y chapada por su trasdós en madera de pino flandes, cerradura, herrajes de colgar y seguridad, pomos y mirilla óptica en latón de primera calidad, incluso colgado; construida según CTE. Medida de fuera a fuera del precerco.

| Código | Ud | Descripción | Rendimiento | Precio | Importe |
|---|---|---|---|---|---|
| TO01500 | h | OF. 1ª CARPINTERÍA | 2.75 | 19.85 | 54.59 |
| KM00900 | m | CERCO PINO FLANDES LIMPIO 90X50 mm | 2.45 | 9.18 | 22.49 |
| KM01700 | m2 | CHAPA PINO 3 mm ESPESOR | 0.83 | 7.12 | 5.91 |
| KM02300 | u | HOJA DUELAS PINO FLANDES LIMPIO A UNA CARA | 0.5 | 79.12 | 39.56 |
| KM04400 | m | LISTÓN PINO FLANDES 90X3 mm | 2.52 | 3.53 | 8.90 |
| KM05100 | m3 | MADERA PINO FLANDES | 0.002 | 376.2 | 0.75 |
| KM07500 | m | TAPAJUNTAS PINO FLANDES 70X20 mm | 5 | 1.61 | 8.05 |
| KW01500 | u | CERRADURA PUERTA DE ENTRADA | 0.5 | 19.75 | 9.88 |
| KW02700 | u | JUEGO POMOS LATÓN MÓVILES | 0.5 | 12.57 | 6.29 |
| KW02800 | u | MIRILLA ÓPTICA | 0.5 | 1.78 | 0.89 |
| KW03200 | u | PERNIOS DE LATÓN 11 cm | 1.5 | 2.7 | 4.05 |
| KW03500 | u | PICAPORTE DE RESBALÓN | 0.5 | 2.94 | 1.47 |
| WW00300 | u | MATERIAL COMPLEMENTARIO O PZAS. ESPECIALES | 1 | 0.55 | 0.55 |
| WW00400 | u | PEQUEÑO MATERIAL | 1 | 0.3 | 0.30 |
|  |  | Total |  |  | 163.68 |

**11MPB00031** m2 PUERTA ENT. VIV. BARNIZAR, H. NORMALIZADA CON MOLDURA
Precio: 174.24
Puerta de entrada a vivienda para barnizar, formada por: precerco de pino flandes de 90x30 mm con garras de fijación, cerco de 90x50 mm, tapajuntas de 70x20 mm, hoja prefabricada normalizada de 45 mm, canteada por dos cantos, y moldura de sección capaz 40x20 mm y desarrollo máximo 6 m, em madera de sapelly, cerradura, herrajes de colgar y seguridad, pomos y mirilla óptica, en latón de primera calidad, incluso colgado; construida según CTE. Medida de fuera a fuera del precerco.

| Código | Ud | Descripción | Rendimiento | Precio | Importe |
|---|---|---|---|---|---|
| TO01500 | h | OF. 1ª CARPINTERÍA | 2.75 | 19.85 | 54.59 |
| KM01200 | m | CERCO SAPELLY 90X50 mm | 2.45 | 16.38 | 40.13 |
| KM03200 | u | HOJA NORMALIZADA SAPELLY 45 mm | 0.5 | 50.87 | 25.44 |
| KM04400 | m | LISTÓN PINO FLANDES 90X3 mm | 2.52 | 3.53 | 8.90 |
| KM05300 | m3 | MADERA SAPELLY | 0.002 | 761.79 | 1.52 |
| KM06400 | m | MOLDURA SAPELLY 40X20 mm | 2.7 | 3.14 | 8.48 |
| KM08100 | m | TAPAJUNTAS SAPELLY 70X20 mm | 5 | 2.35 | 11.75 |
| KW01500 | u | CERRADURA PUERTA DE ENTRADA | 0.5 | 19.75 | 9.88 |
| KW02700 | u | JUEGO POMOS LATÓN MÓVILES | 0.5 | 12.57 | 6.29 |
| KW02800 | u | MIRILLA ÓPTICA | 0.5 | 1.78 | 0.89 |
| KW03200 | u | PERNIOS DE LATÓN 11 cm | 1.5 | 2.7 | 4.05 |
| KW03500 | u | PICAPORTE DE RESBALÓN | 0.5 | 2.94 | 1.47 |
| WW00300 | u | MATERIAL COMPLEMENTARIO O PZAS. ESPECIALES | 1 | 0.55 | 0.55 |
| WW00400 | u | PEQUEÑO MATERIAL | 1 | 0.3 | 0.30 |
|  |  | Total |  |  | 174.24 |

**11MPB00041** m2 PUERTA BLINDADA PARA BARNIZAR
Precio: 393.4
Puerta blindada para barnizar, formada por: precerco en chapa de acero de 1,5 mm con garras de fijación, cerco de 50 mm de espesor y tapajuntas de 80x20 mm en madera de sapelly; hoja de 50 mm en chapa de acero de 1,5 mm con nervadura interior, material antitaladro y revestida en sapelly, cerradura de seguridad encastrada en la hoja con 5 anclajes móviles y picaporte, cuatro anclajes fijos, herrajes de colgar, retenedor de seguridad, manivela y mirilla panoramica en latón de primera calidad, incluso colgado; construida según CTE. Medida de fuera a fuera del precerco.

| Código | Ud | Descripción | Rendimiento | Precio | Importe |
|---|---|---|---|---|---|
| TO01500 | h | OF. 1ª CARPINTERÍA | 4.5 | 19.85 | 89.33 |
| KA01000 | m | PRECERCO CHAPA ACERO 1,5 mm ESPESOR | 2.52 | 2.74 | 6.90 |
| KM01200 | m | CERCO SAPELLY 90X50 mm | 2.45 | 16.38 | 40.13 |
| KM01800 | m2 | CHAPA SAPELLY 3 mm ESPESOR | 1.66 | 6.24 | 10.36 |
| KM02100 | u | HOJA BLIND. DOS C. NERV. INT. 50 mm ESPESOR | 0.5 | 260.12 | 130.06 |
| KM05300 | m3 | MADERA SAPELLY | 0.002 | 761.79 | 1.52 |
| KM08200 | m | TAPAJUNTAS SAPELLY 80X20 mm | 5 | 3.17 | 15.85 |
| KW00500 | u | BISAGRA LATÓN PALA ANCHA | 2.5 | 10.02 | 25.05 |
| KW00600 | u | BULONES FIJOS ACERO | 2 | 2.97 | 5.94 |
| KW01600 | u | CERRADURA SEG. 5 ANCL. MOV. C/PICAP. DE RESBALÓN | 0.5 | 119.32 | 59.66 |
| KW02500 | u | JUEGO DE POMOS O MANIVELAS DE LATON | 0.5 | 8.2 | 4.10 |
| KW02900 | u | MIRILLA PANORÁMICA LATÓN | 0.5 | 4.49 | 2.25 |
| WW00300 | u | MATERIAL COMPLEMENTARIO O PZAS. ESPECIALES | 3 | 0.55 | 1.65 |
| WW00400 | u | PEQUEÑO MATERIAL | 2 | 0.3 | 0.60 |
|  |  | Total |  |  | 393.4 |

**11MPB00151** m2 PUERTA PASO BARNIZAR 1 H. CIEGA ABAT. CERCO 70x40 mm
Precio: 119.36
Puerta de paso para barnizar, con hoja ciega abatible, formada por: precerco de pino flandes de70x30 mm con garras de fijación, cerco de 70x40 mm, tapajuntas de 60x15 mm y hoja prefabricada normalizada de 35 mm, canteada por dos cantos, en madera de sapelly, herrajes de colgar, seguridad y cierre, con pomo o manivela, en latón de primera calidad, incluso colgado. Medida de fuera a fuera del precerco.

| Código | Ud | Descripción | Rendimiento | Precio | Importe |
|---|---|---|---|---|---|
| TO01500 | h | OF. 1ª CARPINTERÍA | 2.1 | 19.85 | 41.69 |
| KM01000 | m | CERCO SAPELLY 70X40 mm | 2.8 | 9.81 | 27.47 |
| KM02900 | u | HOJA NORMALIZADA SAPELLY 35 mm | 0.56 | 32.16 | 18.01 |
| KM04200 | m | LISTÓN PINO FLANDES 70X30 mm | 2.85 | 2.91 | 8.29 |
| KM05300 | m3 | MADERA SAPELLY | 0.001 | 761.79 | 0.76 |
| KM08000 | m | TAPAJUNTAS SAPELLY 60X15 mm | 5.7 | 2.01 | 11.46 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 119.36 |

**11MPB00152** m2 PUERTA PASO BARNIZAR, 1 H. CIEGA ABAT. CERCO 100x40 mm
Precio: 136.51
Puerta de paso para barnizar, con hoja ciega abatible formada por: precerco de pino flandes de 100x30 mm, con garras de fijación, cerco de 100x40 mm tapajuntas de 60x15 mm y hoja prefabricada normalizada de 35 mm canteada por dos cantos, en madera de sapelly, herrajes de colgar, seguridad y cierre, con pomo o manivela, en latón de primera calidad, incluso colgado. Medida de fuera a fuera del precerco.

| Código | Ud | Descripción | Rendimiento | Precio | Importe |
|---|---|---|---|---|---|
| TO01500 | h | OF. 1ª CARPINTERÍA | 2.1 | 19.85 | 41.69 |
| KM01300 | m | CERCO SAPELLY 100X40 mm | 2.8 | 15.13 | 42.36 |
| KM02900 | u | HOJA NORMALIZADA SAPELLY 35 mm | 0.56 | 32.16 | 18.01 |
| KM04500 | m | LISTÓN PINO FLANDES100X30 mm | 2.85 | 3.7 | 10.55 |
| KM05300 | m3 | MADERA SAPELLY | 0.001 | 761.79 | 0.76 |
| KM08000 | m | TAPAJUNTAS SAPELLY 60X15 mm | 5.7 | 2.01 | 11.46 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 136.51 |

**11MPB00161** m2 PUERTA PASO BARNIZAR, 1 H. ACRIST. CERCO 70x40 mm
Precio: 127.96
Puerta de paso para barnizar, con hoja abatible preparada para acristalar, formada por: precerco de pino flandes de 70x30 mm, con garras de fijación, cerco de 70x40 mm, tapajuntas de 60x15 mm y hoja prefabricada normalizada de 35 mm canteada por dos cantos, en madera de sapelly, herrajes de colgar, seguridad y cierre con pomo o manivela, en latón de primera calidad, incluso colgado. Medida de fuera a fuera del precerco.

| Código | Ud | Descripción | Rendimiento | Precio | Importe |
|---|---|---|---|---|---|
| TO01500 | h | OF. 1ª CARPINTERÍA | 2.1 | 19.85 | 41.69 |
| KM01000 | m | CERCO SAPELLY 70X40 mm | 2.8 | 9.81 | 27.47 |
| KM03600 | u | HOJA VIDRIERA SAPELLY 35 mm | 0.56 | 47.51 | 26.61 |
| KM04200 | m | LISTÓN PINO FLANDES 70X30 mm | 2.85 | 2.91 | 8.29 |
| KM05300 | m3 | MADERA SAPELLY | 0.001 | 761.79 | 0.76 |
| KM08000 | m | TAPAJUNTAS SAPELLY 60X15 mm | 5.7 | 2.01 | 11.46 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 127.96 |

**11MPB00162** m2 PUERTA PASO BARNIZAR, 1 H. ACRIST. ABAT. CERCO 100x40 mm
Precio: 145.11
Puerta de paso para barnizar, con hoja abatible preparada para acristalar, formada por: precerco de pino flandes de 100x30 mm, con garras de fijación, cerco de 100x40 mm tapajuntas de 60x15 mm y hoja prefabricada normalizada de 35 mm, canteada por dos cantos, en madera de sapelly, herrajes de colgar, seguridad y cierre con pomo o manivela, en latón de primera calidad, incluso colgado. Medida de fuera a fuera del precerco.

| Código | Ud | Descripción | Rendimiento | Precio | Importe |
|---|---|---|---|---|---|
| TO01500 | h | OF. 1ª CARPINTERÍA | 2.1 | 19.85 | 41.69 |
| KM01300 | m | CERCO SAPELLY 100X40 mm | 2.8 | 15.13 | 42.36 |
| KM03600 | u | HOJA VIDRIERA SAPELLY 35 mm | 0.56 | 47.51 | 26.61 |
| KM04500 | m | LISTÓN PINO FLANDES100X30 mm | 2.85 | 3.7 | 10.55 |
| KM05300 | m3 | MADERA SAPELLY | 0.001 | 761.79 | 0.76 |
| KM08000 | m | TAPAJUNTAS SAPELLY 60X15 mm | 5.7 | 2.01 | 11.46 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 145.11 |

**11MPB00171** m2 PUERTA PASO BARNIZAR, 2 H. CIEGAS ABAT. CERCO 70x40 mm
Precio: 102.24
Puerta de paso para barnizar, con dos hojas ciegas abatibles, formada por: precerco de pino flandes de 70x30 mm, con garras de fijación, cerco de 70x40 mm, tapajuntas de 60x15 mm y hojas prefabricadas normalizadas de 35 mm canteadas por dos cantos, en madera de sapelly, pasadores embutidos en el canto de la hoja, herrajes de colgar, seguridad y cierre con pomo o manivela, en latón de primera calidad, incluso colgado. Medida de fuera a fuera del precerco.

| Código | Ud | Descripción | Rendimiento | Precio | Importe |
|---|---|---|---|---|---|
| TO01500 | h | OF. 1ª CARPINTERÍA | 1.8 | 19.85 | 35.73 |
| KM01000 | m | CERCO SAPELLY 70X40 mm | 1.85 | 9.81 | 18.15 |
| KM02900 | u | HOJA NORMALIZADA SAPELLY 35 mm | 0.7 | 32.16 | 22.51 |
| KM04200 | m | LISTÓN PINO FLANDES 70X30 mm | 1.9 | 2.91 | 5.53 |
| KM05300 | m3 | MADERA SAPELLY | 0.001 | 761.79 | 0.76 |
| KM08000 | m | TAPAJUNTAS SAPELLY 60X15 mm | 3.75 | 2.01 | 7.54 |
| KW02500 | u | JUEGO DE POMOS O MANIVELAS DE LATON | 0.35 | 8.2 | 2.87 |
| KW03100 | u | PASADOR EMBUTIDO | 0.7 | 2.29 | 1.60 |
| KW03200 | u | PERNIOS DE LATÓN 11 cm | 2.1 | 2.7 | 5.67 |
| KW03500 | u | PICAPORTE DE RESBALÓN | 0.35 | 2.94 | 1.03 |
| WW00300 | u | MATERIAL COMPLEMENTARIO O PZAS. ESPECIALES | 1 | 0.55 | 0.55 |
| WW00400 | u | PEQUEÑO MATERIAL | 1 | 0.3 | 0.30 |
|  |  | Total |  |  | 102.24 |

**11MPB00172** m2 PUERTA PASO BARNIZAR, 2 H. CIEGAS ABAT. CERCO 100x40 mm
Precio: 113.58
Puerta de paso para barnizar, con dos hojas ciegas abatibles, formada por: precerco de pino flandes de 100x30 mm, con garras de fijación, cerco de 100x40 mm, tapajuntas de 60x15 mm y hojas prefabricadas normalizadas de 35 mm canteadas por dos cantos, en madera de sapelly, pasadores embutidos en el canto de la hoja, herrajes de colgar, seguridad y cierre con pomo o manivela, en latón de primera calidad, incluso colgado. Medida de fuera a fuera del precerco.

| Código | Ud | Descripción | Rendimiento | Precio | Importe |
|---|---|---|---|---|---|
| TO01500 | h | OF. 1ª CARPINTERÍA | 1.8 | 19.85 | 35.73 |
| KM01300 | m | CERCO SAPELLY 100X40 mm | 1.85 | 15.13 | 27.99 |
| KM02900 | u | HOJA NORMALIZADA SAPELLY 35 mm | 0.7 | 32.16 | 22.51 |
| KM04500 | m | LISTÓN PINO FLANDES100X30 mm | 1.9 | 3.7 | 7.03 |
| KM05300 | m3 | MADERA SAPELLY | 0.001 | 761.79 | 0.76 |
| KM08000 | m | TAPAJUNTAS SAPELLY 60X15 mm | 3.75 | 2.01 | 7.54 |
| KW02500 | u | JUEGO DE POMOS O MANIVELAS DE LATON | 0.35 | 8.2 | 2.87 |
| KW03100 | u | PASADOR EMBUTIDO | 0.7 | 2.29 | 1.60 |
| KW03200 | u | PERNIOS DE LATÓN 11 cm | 2.1 | 2.7 | 5.67 |
| KW03500 | u | PICAPORTE DE RESBALÓN | 0.35 | 2.94 | 1.03 |
| WW00300 | u | MATERIAL COMPLEMENTARIO O PZAS. ESPECIALES | 1 | 0.55 | 0.55 |
| WW00400 | u | PEQUEÑO MATERIAL | 1 | 0.3 | 0.30 |
|  |  | Total |  |  | 113.58 |

**11MPB00181** m2 PUERTA PASO BARNIZAR, 2 H. ACRIST. ABAT. CERCO 70x40 mm
Precio: 112.99
Puerta de paso para barnizar, con dos hojas abatibles preparadas para acristalar, formada por:precerco de pino flandes de 70x30 mm, con garras de fijación, cerco de 70x40 mm, tapajuntas de 60x15 mm y hojas prefabricadas normalizadas de 35 mm canteadas por dos cantos, en madera de sapelly pasadores embutidos en el canto de la hoja, herrajes de colgar, seguridad y cierre con pomo o manivela, en latón de primera calidad, incluso colgado. Medida de fuera a fuera del precerco.

| Código | Ud | Descripción | Rendimiento | Precio | Importe |
|---|---|---|---|---|---|
| TO01500 | h | OF. 1ª CARPINTERÍA | 1.8 | 19.85 | 35.73 |
| KM01000 | m | CERCO SAPELLY 70X40 mm | 1.85 | 9.81 | 18.15 |
| KM03600 | u | HOJA VIDRIERA SAPELLY 35 mm | 0.7 | 47.51 | 33.26 |
| KM04200 | m | LISTÓN PINO FLANDES 70X30 mm | 1.9 | 2.91 | 5.53 |
| KM05300 | m3 | MADERA SAPELLY | 0.001 | 761.79 | 0.76 |
| KM08000 | m | TAPAJUNTAS SAPELLY 60X15 mm | 3.75 | 2.01 | 7.54 |
| KW02500 | u | JUEGO DE POMOS O MANIVELAS DE LATON | 0.35 | 8.2 | 2.87 |
| KW03100 | u | PASADOR EMBUTIDO | 0.7 | 2.29 | 1.60 |
| KW03200 | u | PERNIOS DE LATÓN 11 cm | 2.1 | 2.7 | 5.67 |
| KW03500 | u | PICAPORTE DE RESBALÓN | 0.35 | 2.94 | 1.03 |
| WW00300 | u | MATERIAL COMPLEMENTARIO O PZAS. ESPECIALES | 1 | 0.55 | 0.55 |
| WW00400 | u | PEQUEÑO MATERIAL | 1 | 0.3 | 0.30 |
|  |  | Total |  |  | 112.99 |

**11MPB00182** m2 PUERTA PASO BARNIZAR, 2 H. ACRIST. ABAT. CERCO 100x40 mm
Precio: 124.33
Puerta de paso para barnizar, con dos hojas abatibles preparadas para acristalar, formada por:precerco de pino flandes de 100x30 mm, con garras de fijación, cerco de 100x40 mm, tapajuntas de 60x15 mm y hojas prefabricadas normalizadas de 35 mm, canteadas por dos cantos, en madera de sapelly, pasadores embutidos en el canto de la hoja, herrajes de colgar, seguridad y cierre con pomo o manivela, en latón de primera calidad, incluso colgado. Medida de fuera a fuera del precerco.

| Código | Ud | Descripción | Rendimiento | Precio | Importe |
|---|---|---|---|---|---|
| TO01500 | h | OF. 1ª CARPINTERÍA | 1.8 | 19.85 | 35.73 |
| KM01300 | m | CERCO SAPELLY 100X40 mm | 1.85 | 15.13 | 27.99 |
| KM03600 | u | HOJA VIDRIERA SAPELLY 35 mm | 0.7 | 47.51 | 33.26 |
| KM04500 | m | LISTÓN PINO FLANDES100X30 mm | 1.9 | 3.7 | 7.03 |
| KM05300 | m3 | MADERA SAPELLY | 0.001 | 761.79 | 0.76 |
| KM08000 | m | TAPAJUNTAS SAPELLY 60X15 mm | 3.75 | 2.01 | 7.54 |
| KW02500 | u | JUEGO DE POMOS O MANIVELAS DE LATON | 0.35 | 8.2 | 2.87 |
| KW03100 | u | PASADOR EMBUTIDO | 0.7 | 2.29 | 1.60 |
| KW03200 | u | PERNIOS DE LATÓN 11 cm | 2.1 | 2.7 | 5.67 |
| KW03500 | u | PICAPORTE DE RESBALÓN | 0.35 | 2.94 | 1.03 |
| WW00300 | u | MATERIAL COMPLEMENTARIO O PZAS. ESPECIALES | 1 | 0.55 | 0.55 |
| WW00400 | u | PEQUEÑO MATERIAL | 1 | 0.3 | 0.30 |
|  |  | Total |  |  | 124.33 |

**11MPB00191** m2 PUERTA PASO BARNIZAR 1 H. CIEGA CORREDERA
Precio: 210.53
Puerta de paso para barnizar, con hoja ciega corredera alojada en cámara, formada por: precerco de pino flandes de 30 mm con garras de fijación, constituido por un larguero de 185 mm de ancho,dos de 70 mm y dos montajes de 70 mm sección de cuelgue de 70x30 mm en igual calidad, cerco de 40 mm para piezas de iguales anchuras, tapajuntas de 60x15 mm y hoja prefabricada normalizada de 35 mm canteada por dos cantos en madera de sapelly, herrajes de cierre y seguridad en latón de primera calidad, sistema de deslizamiento con guiador y tope, incluso colgado. Medida de fuera a fuera del precerco.

| Código | Ud | Descripción | Rendimiento | Precio | Importe |
|---|---|---|---|---|---|
| TO01500 | h | OF. 1ª CARPINTERÍA | 3.5 | 19.85 | 69.48 |
| KM01000 | m | CERCO SAPELLY 70X40 mm | 4.3 | 9.81 | 42.18 |
| KM01500 | m | CERCO SAPELLY 185X30 mm | 1.17 | 21.59 | 25.26 |
| KM02900 | u | HOJA NORMALIZADA SAPELLY 35 mm | 0.58 | 32.16 | 18.65 |
| KM04200 | m | LISTÓN PINO FLANDES 70X30 mm | 3.85 | 2.91 | 11.20 |
| KM04700 | m | LISTÓN PINO FLANDES185X30 mm | 1.2 | 7.07 | 8.48 |
| KM05300 | m3 | MADERA SAPELLY | 0.001 | 761.79 | 0.76 |
| KM08000 | m | TAPAJUNTAS SAPELLY 60X15 mm | 5.82 | 2.01 | 11.70 |
| KW02500 | u | JUEGO DE POMOS O MANIVELAS DE LATON | 0.58 | 8.2 | 4.76 |
| KW03600 | u | PICAPORTE PARA PUERTA CORREDERA | 0.58 | 4.49 | 2.60 |
| KW04200 | u | SISTEMA DESLIZAMIENTO PUERTAS | 0.58 | 25.19 | 14.61 |
| WW00300 | u | MATERIAL COMPLEMENTARIO O PZAS. ESPECIALES | 1 | 0.55 | 0.55 |
| WW00400 | u | PEQUEÑO MATERIAL | 1 | 0.3 | 0.30 |
|  |  | Total |  |  | 210.53 |

**11MPB00201** m2 PUERTA PASO BARNIZAR, 2 H. CIEGAS CORREDERAS
Precio: 172.49
Puerta de paso para barnizar, con dos hojas ciegas correderas alojadas en cámara, formada por:dos precercos, con garras de fijación y sección de cuelgue de 70x30 mm, en pino flandes, cerco de 40 mm para piezas de iguales anchuras, tapajuntas de 60x15 mm y hoja prefabricada normalizada de 35 mm canteada por dos cantos en madera de sapelly, herrajes de cierre y seguridad en latón de primera calidad, sistema de deslizamiento con guiador y topes, incluso colgado. Medida de fuera afuera del precerco.

| Código | Ud | Descripción | Rendimiento | Precio | Importe |
|---|---|---|---|---|---|
| TO01500 | h | OF. 1ª CARPINTERÍA | 3.2 | 19.85 | 63.52 |
| KM01000 | m | CERCO SAPELLY 70X40 mm | 3.8 | 9.81 | 37.28 |
| KM02900 | u | HOJA NORMALIZADA SAPELLY 35 mm | 0.71 | 32.16 | 22.83 |
| KM04200 | m | LISTÓN PINO FLANDES 70X30 mm | 4.82 | 2.91 | 14.03 |
| KM05300 | m3 | MADERA SAPELLY | 0.001 | 761.79 | 0.76 |
| KM08000 | m | TAPAJUNTAS SAPELLY 60X15 mm | 3.93 | 2.01 | 7.90 |
| KW02500 | u | JUEGO DE POMOS O MANIVELAS DE LATON | 0.71 | 8.2 | 5.82 |
| KW03600 | u | PICAPORTE PARA PUERTA CORREDERA | 0.36 | 4.49 | 1.62 |
| KW04200 | u | SISTEMA DESLIZAMIENTO PUERTAS | 0.71 | 25.19 | 17.88 |
| WW00300 | u | MATERIAL COMPLEMENTARIO O PZAS. ESPECIALES | 1 | 0.55 | 0.55 |
| WW00400 | u | PEQUEÑO MATERIAL | 1 | 0.3 | 0.30 |
|  |  | Total |  |  | 172.49 |

**11MPB00211** m2 PUERTA PASO BARNIZAR, 1 H. ACRIST. CORREDERA
Precio: 218.96
Puerta de paso para barnizar, con hoja corredera preparada para acristalar y alojada en cámara,formada por: precerco de pino flandes de 30 mm con garras de fijación, constituido por un larguero de 185 mm de ancho, dos de 70 mm y dos montantes de 70 mm, sección de cuelgue de 70x30 mm de igual calidad, cerco de 40 mm para piezas de iguales anchuras, tapajuntas de 60x15 mm y hoja prefabricada normalizada de 35 mm canteada por dos cantos en madera de sapelly, herrajes de cierre y seguridad en latón de primera calidad, sistema de deslizamiento con guiador y tope, incluso colgado. Medida de fuera a fuera del precerco.

| Código | Ud | Descripción | Rendimiento | Precio | Importe |
|---|---|---|---|---|---|
| TO01500 | h | OF. 1ª CARPINTERÍA | 3.5 | 19.85 | 69.48 |
| KM01000 | m | CERCO SAPELLY 70X40 mm | 4.3 | 9.81 | 42.18 |
| KM01500 | m | CERCO SAPELLY 185X30 mm | 1.17 | 21.59 | 25.26 |
| KM03600 | u | HOJA VIDRIERA SAPELLY 35 mm | 0.57 | 47.51 | 27.08 |
| KM04200 | m | LISTÓN PINO FLANDES 70X30 mm | 3.85 | 2.91 | 11.20 |
| KM04700 | m | LISTÓN PINO FLANDES185X30 mm | 1.2 | 7.07 | 8.48 |
| KM05300 | m3 | MADERA SAPELLY | 0.001 | 761.79 | 0.76 |
| KM08000 | m | TAPAJUNTAS SAPELLY 60X15 mm | 5.82 | 2.01 | 11.70 |
| KW02500 | u | JUEGO DE POMOS O MANIVELAS DE LATON | 0.58 | 8.2 | 4.76 |
| KW03600 | u | PICAPORTE PARA PUERTA CORREDERA | 0.58 | 4.49 | 2.60 |
| KW04200 | u | SISTEMA DESLIZAMIENTO PUERTAS | 0.58 | 25.19 | 14.61 |
| WW00300 | u | MATERIAL COMPLEMENTARIO O PZAS. ESPECIALES | 1 | 0.55 | 0.55 |
| WW00400 | u | PEQUEÑO MATERIAL | 1 | 0.3 | 0.30 |
|  |  | Total |  |  | 218.96 |

**11MPB00221** m2 PUERTA PASO BARNIZAR, 2 H. ACRIST. CORREDERAS
Precio: 183.39
Puerta de paso para barnizar, con dos hojas correderas alojadas en cámara y preparadas para acristalar, formada por: dos precercos, con garras de fijación y sección de cuelgue de 70x30 mm en pino flandes, cercos de 70x40 mm, tapajuntas de 60x15 mm y hojas prefabricadas normalizadas de 35 mm canteadas por dos cantos, en madera de sapelly, herrajes de cierre y seguridad en latón de primera calidad, sistema de deslizamiento con guiador y topes, incluso colgado. Medida de fuera a fuera del precerco.

| Código | Ud | Descripción | Rendimiento | Precio | Importe |
|---|---|---|---|---|---|
| TO01500 | h | OF. 1ª CARPINTERÍA | 3.2 | 19.85 | 63.52 |
| KM01000 | m | CERCO SAPELLY 70X40 mm | 3.8 | 9.81 | 37.28 |
| KM03600 | u | HOJA VIDRIERA SAPELLY 35 mm | 0.71 | 47.51 | 33.73 |
| KM04200 | m | LISTÓN PINO FLANDES 70X30 mm | 4.82 | 2.91 | 14.03 |
| KM05300 | m3 | MADERA SAPELLY | 0.001 | 761.79 | 0.76 |
| KM08000 | m | TAPAJUNTAS SAPELLY 60X15 mm | 3.93 | 2.01 | 7.90 |
| KW02500 | u | JUEGO DE POMOS O MANIVELAS DE LATON | 0.71 | 8.2 | 5.82 |
| KW03600 | u | PICAPORTE PARA PUERTA CORREDERA | 0.36 | 4.49 | 1.62 |
| KW04200 | u | SISTEMA DESLIZAMIENTO PUERTAS | 0.71 | 25.19 | 17.88 |
| WW00300 | u | MATERIAL COMPLEMENTARIO O PZAS. ESPECIALES | 1 | 0.55 | 0.55 |
| WW00400 | u | PEQUEÑO MATERIAL | 1 | 0.3 | 0.30 |
|  |  | Total |  |  | 183.39 |

**11MPB80000** m2 PUERTA BALCONERA BARNIZAR, H. ACRIST. ABAT.
Precio: 292.55
Puerta balconera para barnizar, con hoja abatible preparada para acristalar, formada por: precerco de pino flandes de 100x30 mm, con garras de fijación, cerco de 100x40 mm tapajuntas de 60x15 mm y hoja prefabricada normalizada de 35 mm, canteada por dos cantos, en madera de sapelly, herrajes de colgar, seguridad y cierre con pomo o manivela, en latón de primera calidad, incluso colgado; construida según CTE. Medida de fuera a fuera del precerco.

| Código | Ud | Descripción | Rendimiento | Precio | Importe |
|---|---|---|---|---|---|
| TO01500 | h | OF. 1ª CARPINTERÍA | 2.1 | 19.85 | 41.69 |
| KM01300 | m | CERCO SAPELLY 100X40 mm | 2.8 | 15.13 | 42.36 |
| KM04500 | m | LISTÓN PINO FLANDES100X30 mm | 2.85 | 3.7 | 10.55 |
| KM05300 | m3 | MADERA SAPELLY | 0.001 | 761.79 | 0.76 |
| KM08000 | m | TAPAJUNTAS SAPELLY 60X15 mm | 5.7 | 2.01 | 11.46 |
| KM80180 | u | HOJA VIDRIERA BALCONERA SAPELLY PARA BARNIZAR | 0.56 | 310.8 | 174.05 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 292.55 |

**11MPB80010** m2 PUERTA BALCONERA BARNIZAR, C/POSTIGOS FRAILEROS
Precio: 329.85
Puerta balconera con postigo frailero para barnizar, con hoja abatible preparada para acristalar, formada por: precerco de pino flandes de 100x30 mm, con garras de fijación, cerco de 100x40 mm tapajuntas de 60x15 mm, hoja prefabricada normalizada de 35 mm, canteada por dos cantos y postigo frailero interior, en madera de sapelly, herrajes de colgar, seguridad y cierre con pomo o manivela, en latón de primera calidad, incluso colgado; construida según CTE. Medida de fuera a fuera del precerco.

| Código | Ud | Descripción | Rendimiento | Precio | Importe |
|---|---|---|---|---|---|
| TO01500 | h | OF. 1ª CARPINTERÍA | 2.1 | 19.85 | 41.69 |
| KM01300 | m | CERCO SAPELLY 100X40 mm | 2.8 | 15.13 | 42.36 |
| KM04500 | m | LISTÓN PINO FLANDES100X30 mm | 2.85 | 3.7 | 10.55 |
| KM05300 | m3 | MADERA SAPELLY | 0.001 | 761.79 | 0.76 |
| KM08000 | m | TAPAJUNTAS SAPELLY 60X15 mm | 5.7 | 2.01 | 11.46 |
| KM80180 | u | HOJA VIDRIERA BALCONERA SAPELLY PARA BARNIZAR | 0.56 | 310.8 | 174.05 |
| KM80200 | u | POSTIGO FRAILERO SAPELLY PARA BARNIZAR | 0.35 | 106.56 | 37.30 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 329.85 |

###### 11MPP Pintar

**11MPP00001** m2 PUERTA ENT. VIV. PINTAR H. NORMALIZADA
Precio: 128.44
Puerta de entrada a vivienda para pintar formada por: precerco de 90x30 mm con garras de fijación, cerco de 90x50 mm y tapajuntas de 70x20 mm, en madera de pino flandes, hoja prefabricada normalizada de 45 mm chapada en okume y canteada por dos cantos, cerradura, herrajes de colgar y seguridad, pomos y mirilla óptica, en latón de primera calidad, incluso colgado; construida según CTE. Medida de fuera a fuera del precerco.

| Código | Ud | Descripción | Rendimiento | Precio | Importe |
|---|---|---|---|---|---|
| TO01500 | h | OF. 1ª CARPINTERÍA | 2.5 | 19.85 | 49.63 |
| KM00500 | m | CERCO PINO FLANDES 90X50 mm | 2.45 | 7.77 | 19.04 |
| KM03100 | u | HOJA NORMALIZADA OKUME 45 mm | 0.5 | 37.28 | 18.64 |
| KM04400 | m | LISTÓN PINO FLANDES 90X3 mm | 2.52 | 3.53 | 8.90 |
| KM05100 | m3 | MADERA PINO FLANDES | 0.002 | 376.2 | 0.75 |
| KM07500 | m | TAPAJUNTAS PINO FLANDES 70X20 mm | 5 | 1.61 | 8.05 |
| KW01500 | u | CERRADURA PUERTA DE ENTRADA | 0.5 | 19.75 | 9.88 |
| KW02700 | u | JUEGO POMOS LATÓN MÓVILES | 0.5 | 12.57 | 6.29 |
| KW02800 | u | MIRILLA ÓPTICA | 0.5 | 1.78 | 0.89 |
| KW03200 | u | PERNIOS DE LATÓN 11 cm | 1.5 | 2.7 | 4.05 |
| KW03500 | u | PICAPORTE DE RESBALÓN | 0.5 | 2.94 | 1.47 |
| WW00300 | u | MATERIAL COMPLEMENTARIO O PZAS. ESPECIALES | 1 | 0.55 | 0.55 |
| WW00400 | u | PEQUEÑO MATERIAL | 1 | 0.3 | 0.30 |
|  |  | Total |  |  | 128.44 |

**11MPP00011** m2 PUERTA ENT. VIV. PINTAR H. EMPANEL. DUELAS MACHIEM. 1 CARA
Precio: 155.49
Puerta de entrada a vivienda para pintar formada por: precerco de 90x30 mm con garras de fijación, cerco de 90x50 mm, tapajuntas de 70x20 mm y hoja con empanelado de duelas machihembradas de 15 mm de espesor, por una cara, en madera de pino flandes, chapada por el trasdós de hoja en okume, cerradura, herrajes de colgar y seguridad, pomos y mirilla óptica en latón de primera calidad, incluso colgado; construida según CTE. Medida de fuera a fuera del precerco.

| Código | Ud | Descripción | Rendimiento | Precio | Importe |
|---|---|---|---|---|---|
| TO01500 | h | OF. 1ª CARPINTERÍA | 2.75 | 19.85 | 54.59 |
| KM00500 | m | CERCO PINO FLANDES 90X50 mm | 2.45 | 7.77 | 19.04 |
| KM01600 | m2 | CHAPA OKUME 3 mm ESPESOR | 0.83 | 4.78 | 3.97 |
| KM02200 | u | HOJA DUELAS PINO FLANDES A UNA CARA | 0.5 | 73.51 | 36.76 |
| KM04400 | m | LISTÓN PINO FLANDES 90X3 mm | 2.52 | 3.53 | 8.90 |
| KM05100 | m3 | MADERA PINO FLANDES | 0.002 | 376.2 | 0.75 |
| KM07500 | m | TAPAJUNTAS PINO FLANDES 70X20 mm | 5 | 1.61 | 8.05 |
| KW01500 | u | CERRADURA PUERTA DE ENTRADA | 0.5 | 19.75 | 9.88 |
| KW02700 | u | JUEGO POMOS LATÓN MÓVILES | 0.5 | 12.57 | 6.29 |
| KW02800 | u | MIRILLA ÓPTICA | 0.5 | 1.78 | 0.89 |
| KW03200 | u | PERNIOS DE LATÓN 11 cm | 1.5 | 2.7 | 4.05 |
| KW03500 | u | PICAPORTE DE RESBALÓN | 0.5 | 2.94 | 1.47 |
| WW00300 | u | MATERIAL COMPLEMENTARIO O PZAS. ESPECIALES | 1 | 0.55 | 0.55 |
| WW00400 | u | PEQUEÑO MATERIAL | 1 | 0.3 | 0.30 |
|  |  | Total |  |  | 155.49 |

**11MPP00021** m2 PUERTA BLINDADA PARA PINTAR
Precio: 345.57
Puerta blindada para pintar, formada por precerco en chapa de acero de 1,5 mm con garras de fijación, acero de 90x50 mm y tapajuntas de 70x20 mm en madera de pino flandes, hoja de 50 mm en chapa de acero de 1,5 mm con nervadura interior, material antitaladro revestida en okume y canteada por dos cantos, incluso p.p. de colgado, cerradura de seguridad encastrada en la hoja con 5 anclajes móviles y picaporte, cuatro anclajes fijos, herrajes de colgar, retenedor de seguridad, manivela y mirilla panoramica en latón de primera calidad; construida según CTE. Medida de fuera a fuera del precerco.

| Código | Ud | Descripción | Rendimiento | Precio | Importe |
|---|---|---|---|---|---|
| TO01500 | h | OF. 1ª CARPINTERÍA | 3.75 | 19.85 | 74.44 |
| KA01000 | m | PRECERCO CHAPA ACERO 1,5 mm ESPESOR | 2.52 | 2.74 | 6.90 |
| KM00500 | m | CERCO PINO FLANDES 90X50 mm | 2.45 | 7.77 | 19.04 |
| KM01600 | m2 | CHAPA OKUME 3 mm ESPESOR | 1.66 | 4.78 | 7.93 |
| KM02100 | u | HOJA BLIND. DOS C. NERV. INT. 50 mm ESPESOR | 0.5 | 260.12 | 130.06 |
| KM05100 | m3 | MADERA PINO FLANDES | 0.002 | 376.2 | 0.75 |
| KM07500 | m | TAPAJUNTAS PINO FLANDES 70X20 mm | 5 | 1.61 | 8.05 |
| KW00500 | u | BISAGRA LATÓN PALA ANCHA | 2.5 | 10.02 | 25.05 |
| KW00600 | u | BULONES FIJOS ACERO | 2 | 2.97 | 5.94 |
| KW01600 | u | CERRADURA SEG. 5 ANCL. MOV. C/PICAP. DE RESBALÓN | 0.5 | 119.32 | 59.66 |
| KW02500 | u | JUEGO DE POMOS O MANIVELAS DE LATON | 0.5 | 8.2 | 4.10 |
| KW02900 | u | MIRILLA PANORÁMICA LATÓN | 0.5 | 4.49 | 2.25 |
| WW00300 | u | MATERIAL COMPLEMENTARIO O PZAS. ESPECIALES | 2 | 0.55 | 1.10 |
| WW00400 | u | PEQUEÑO MATERIAL | 1 | 0.3 | 0.30 |
|  |  | Total |  |  | 345.57 |

**11MPP00151** m2 PUERTA PASO PINTAR 1 H. CIEGA ABAT. CERCO 70x40 mm
Precio: 103.66
Puerta de paso para pintar, con hoja ciega abatible, formada por: precerco de 70x30 mm con garras de fijación, cerco de 70x40 mm y tapajuntas de 60x15 mm, en madera de pino flandes, hoja prefabricada normalizada de 35 mm chapada en okume y canteada por dos cantos, herrajes de colgar,seguridad y cierre con pomo o manivela, en latón de primera calidad, incluso colgado. Medida de fuera a fuera del precerco.

| Código | Ud | Descripción | Rendimiento | Precio | Importe |
|---|---|---|---|---|---|
| TO01500 | h | OF. 1ª CARPINTERÍA | 2.1 | 19.85 | 41.69 |
| KM00300 | m | CERCO PINO FLANDES 70X40 mm | 2.8 | 6.07 | 17.00 |
| KM02800 | u | HOJA NORMALIZADA OKUME 35 mm | 0.56 | 29.3 | 16.41 |
| KM04200 | m | LISTÓN PINO FLANDES 70X30 mm | 2.85 | 2.91 | 8.29 |
| KM05100 | m3 | MADERA PINO FLANDES | 0.001 | 376.2 | 0.38 |
| KM07400 | m | TAPAJUNTAS PINO FLANDES 60X15 mm | 5.7 | 1.44 | 8.21 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 103.66 |

**11MPP00152** m2 PUERTA PASO PINTAR 1 H. CIEGA ABAT. CERCO 100x40 mm
Precio: 111.18
Puerta de paso para pintar, con una hoja ciega abatible, formada por: precerco de 100x30 mm con garras de fijación, cerco de 100x40 mm y tapajuntas de 60x15 mm, en madera de pino flandes, hoja prefabricada normalizada de 35 mm chapada en okume y canteada por dos cantos, herrajes de colgar,seguridad y cierre con pomo o manivela, en latón de primera calidad, incluso colgado. Medida de fuera a fuera del precerco.

| Código | Ud | Descripción | Rendimiento | Precio | Importe |
|---|---|---|---|---|---|
| TO01500 | h | OF. 1ª CARPINTERÍA | 2.1 | 19.85 | 41.69 |
| KM00600 | m | CERCO PINO FLANDES 100X40 mm | 2.8 | 7.95 | 22.26 |
| KM02800 | u | HOJA NORMALIZADA OKUME 35 mm | 0.56 | 29.3 | 16.41 |
| KM04500 | m | LISTÓN PINO FLANDES100X30 mm | 2.85 | 3.7 | 10.55 |
| KM05100 | m3 | MADERA PINO FLANDES | 0.001 | 376.2 | 0.38 |
| KM07400 | m | TAPAJUNTAS PINO FLANDES 60X15 mm | 5.7 | 1.44 | 8.21 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 111.18 |

**11MPP00161** m2 PUERTA PASO PINTAR 1 H. ACRIST. ABAT. CERCO 70x40 mm
Precio: 111.34
Puerta de paso para pintar, con hoja abatible preparada para acristalar, formada por: precerco de70x30 mm con garras de fijación, cerco de 70x40 mm y tapajuntas de 60x15 mm en madera de pino flandes, hoja prefabricada normalizada de 35 mm chapada en okume y canteada por dos cantos;herrajes de colgar, seguridad y cierre con pomo o manivela, en latón de primera calidad, incluso colgado. Medida de fuera a fuera del precerco.

| Código | Ud | Descripción | Rendimiento | Precio | Importe |
|---|---|---|---|---|---|
| TO01500 | h | OF. 1ª CARPINTERÍA | 2.1 | 19.85 | 41.69 |
| KM00300 | m | CERCO PINO FLANDES 70X40 mm | 2.8 | 6.07 | 17.00 |
| KM03500 | u | HOJA VIDRIERA OKUME 35 mm | 0.56 | 43.02 | 24.09 |
| KM04200 | m | LISTÓN PINO FLANDES 70X30 mm | 2.85 | 2.91 | 8.29 |
| KM05100 | m3 | MADERA PINO FLANDES | 0.001 | 376.2 | 0.38 |
| KM07400 | m | TAPAJUNTAS PINO FLANDES 60X15 mm | 5.7 | 1.44 | 8.21 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 111.34 |

**11MPP00162** m2 PUERTA PASO PINTAR 1 H. ACRIST. ABAT. CERCO 100x40 mm
Precio: 118.86
Puerta de paso, para pintar, con hoja abatible preparada para acristalar, formada por: precerco de 100x30 mm con garras de fijación, cerco de 100x40 mm y tapajuntas de 60x15 mm en madera de pino flandes, hoja prefabricada normalizada de 35 mm chapada en okume y canteada por dos cantos, herrajes de colgar, seguridad y cierre con pomo o manivela, en latón de primera calidad, incluso colgado. Medida de fuera a fuera del precerco.

| Código | Ud | Descripción | Rendimiento | Precio | Importe |
|---|---|---|---|---|---|
| TO01500 | h | OF. 1ª CARPINTERÍA | 2.1 | 19.85 | 41.69 |
| KM00600 | m | CERCO PINO FLANDES 100X40 mm | 2.8 | 7.95 | 22.26 |
| KM03500 | u | HOJA VIDRIERA OKUME 35 mm | 0.56 | 43.02 | 24.09 |
| KM04500 | m | LISTÓN PINO FLANDES100X30 mm | 2.85 | 3.7 | 10.55 |
| KM05100 | m3 | MADERA PINO FLANDES | 0.001 | 376.2 | 0.38 |
| KM07400 | m | TAPAJUNTAS PINO FLANDES 60X15 mm | 5.7 | 1.44 | 8.21 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 118.86 |

**11MPP00171** m2 PUERTA PASO PINTAR 2 H. CIEGAS ABAT. CERCO 70x40 mm
Precio: 90.8
Puerta de paso para pintar, con dos hojas ciegas abatibles, formada por: precerco de 70x30 mm con garras de fijación, cerco de 70x40 mm y tapajuntas de 60x15 mm, en madera de pino flandes;hojas prefabricadas normalizadas de 35 mm chapadas en okume y canteadas por dos cantos, pasadores embutidos en el canto de la hoja, herrajes de colgar; seguridad y cierre con pomo o manivela, en latón de primera calidad, incluso colgado. Medida de fuera a fuera del precerco.

| Código | Ud | Descripción | Rendimiento | Precio | Importe |
|---|---|---|---|---|---|
| TO01500 | h | OF. 1ª CARPINTERÍA | 1.8 | 19.85 | 35.73 |
| KM00300 | m | CERCO PINO FLANDES 70X40 mm | 1.85 | 6.07 | 11.23 |
| KM02800 | u | HOJA NORMALIZADA OKUME 35 mm | 0.7 | 29.3 | 20.51 |
| KM04200 | m | LISTÓN PINO FLANDES 70X30 mm | 1.9 | 2.91 | 5.53 |
| KM05100 | m3 | MADERA PINO FLANDES | 0.001 | 376.2 | 0.38 |
| KM07400 | m | TAPAJUNTAS PINO FLANDES 60X15 mm | 3.75 | 1.44 | 5.40 |
| KW02500 | u | JUEGO DE POMOS O MANIVELAS DE LATON | 0.35 | 8.2 | 2.87 |
| KW03100 | u | PASADOR EMBUTIDO | 0.7 | 2.29 | 1.60 |
| KW03200 | u | PERNIOS DE LATÓN 11 cm | 2.1 | 2.7 | 5.67 |
| KW03500 | u | PICAPORTE DE RESBALÓN | 0.35 | 2.94 | 1.03 |
| WW00300 | u | MATERIAL COMPLEMENTARIO O PZAS. ESPECIALES | 1 | 0.55 | 0.55 |
| WW00400 | u | PEQUEÑO MATERIAL | 1 | 0.3 | 0.30 |
|  |  | Total |  |  | 90.8 |

**11MPP00172** m2 PUERTA PASO PINTAR 2 H. CIEGAS ABAT. CERCO 100x40 mm
Precio: 95.78
Puerta de paso para pintar, con dos hojas ciegas abatibles, formada por: precerco de 100x30 mm con garras de fijación, cerco de 100x40 mm y tapajuntas de 60x15 mm, en madera de pino flandes;hojas prefabricadas normalizadas de 35 mm chapadas en okume y canteadas por dos cantos, pasadores embutidos en el canto de la hoja, herrajes de colgar, seguridad y cierre con pomo o manivela, en latón de primera calidad, incluso colgado. Medida de fuera a fuera del precerco.

| Código | Ud | Descripción | Rendimiento | Precio | Importe |
|---|---|---|---|---|---|
| TO01500 | h | OF. 1ª CARPINTERÍA | 1.8 | 19.85 | 35.73 |
| KM00600 | m | CERCO PINO FLANDES 100X40 mm | 1.85 | 7.95 | 14.71 |
| KM02800 | u | HOJA NORMALIZADA OKUME 35 mm | 0.7 | 29.3 | 20.51 |
| KM04500 | m | LISTÓN PINO FLANDES100X30 mm | 1.9 | 3.7 | 7.03 |
| KM05100 | m3 | MADERA PINO FLANDES | 0.001 | 376.2 | 0.38 |
| KM07400 | m | TAPAJUNTAS PINO FLANDES 60X15 mm | 3.75 | 1.44 | 5.40 |
| KW02500 | u | JUEGO DE POMOS O MANIVELAS DE LATON | 0.35 | 8.2 | 2.87 |
| KW03100 | u | PASADOR EMBUTIDO | 0.7 | 2.29 | 1.60 |
| KW03200 | u | PERNIOS DE LATÓN 11 cm | 2.1 | 2.7 | 5.67 |
| KW03500 | u | PICAPORTE DE RESBALÓN | 0.35 | 2.94 | 1.03 |
| WW00300 | u | MATERIAL COMPLEMENTARIO O PZAS. ESPECIALES | 1 | 0.55 | 0.55 |
| WW00400 | u | PEQUEÑO MATERIAL | 1 | 0.3 | 0.30 |
|  |  | Total |  |  | 95.78 |

**11MPP00181** m2 PUERTA PASO PINTAR 2 H. ACRIST. ABAT. CERCO 70x40 mm
Precio: 100.4
Puerta de paso para pintar, con dos hojas abatibles preparadas para acristalar, formada por:precerco de 70x30 mm con garras de fijación, cerco de 70x40 mm y tapajuntas de 60x15 mm en madera de pino flandes, hojas prefabricadas normalizadas de 35 mm chapadas en okume y canteadas por dos cantos, pasadores embutidos en el canto de la hoja, herrajes de colgar, seguridad y cierre con pomo o manivela, en latón de primera calidad, incluso colgado. Medida de fuera a fuera del precerco.

| Código | Ud | Descripción | Rendimiento | Precio | Importe |
|---|---|---|---|---|---|
| TO01500 | h | OF. 1ª CARPINTERÍA | 1.8 | 19.85 | 35.73 |
| KM00300 | m | CERCO PINO FLANDES 70X40 mm | 1.85 | 6.07 | 11.23 |
| KM03500 | u | HOJA VIDRIERA OKUME 35 mm | 0.7 | 43.02 | 30.11 |
| KM04200 | m | LISTÓN PINO FLANDES 70X30 mm | 1.9 | 2.91 | 5.53 |
| KM05100 | m3 | MADERA PINO FLANDES | 0.001 | 376.2 | 0.38 |
| KM07400 | m | TAPAJUNTAS PINO FLANDES 60X15 mm | 3.75 | 1.44 | 5.40 |
| KW02500 | u | JUEGO DE POMOS O MANIVELAS DE LATON | 0.35 | 8.2 | 2.87 |
| KW03100 | u | PASADOR EMBUTIDO | 0.7 | 2.29 | 1.60 |
| KW03200 | u | PERNIOS DE LATÓN 11 cm | 2.1 | 2.7 | 5.67 |
| KW03500 | u | PICAPORTE DE RESBALÓN | 0.35 | 2.94 | 1.03 |
| WW00300 | u | MATERIAL COMPLEMENTARIO O PZAS. ESPECIALES | 1 | 0.55 | 0.55 |
| WW00400 | u | PEQUEÑO MATERIAL | 1 | 0.3 | 0.30 |
|  |  | Total |  |  | 100.4 |

**11MPP00182** m2 PUERTA PASO PINTAR 2 H. ACRIST. ABAT. CERCO 100x40 mm
Precio: 105.38
Puerta de paso para pintar, con dos hojas abatibles preparadas para acristalar, formada por:precerco de 100x30 mm con garras de fijación, cerco de 100x40 mm y tapajuntas de 60x15 mm en madera de pino flandes, hojas prefabricadas normalizadas de 35 mm chapadas en okume y canteadas por dos cantos, pasadores embutidos en el canto de la hoja, herrajes de colgar, seguridad y cierre con pomo o manivela, en latón de primera calidad, incluso colgado. Medida de fuera a fuera del precerco.

| Código | Ud | Descripción | Rendimiento | Precio | Importe |
|---|---|---|---|---|---|
| TO01500 | h | OF. 1ª CARPINTERÍA | 1.8 | 19.85 | 35.73 |
| KM00600 | m | CERCO PINO FLANDES 100X40 mm | 1.85 | 7.95 | 14.71 |
| KM03500 | u | HOJA VIDRIERA OKUME 35 mm | 0.7 | 43.02 | 30.11 |
| KM04500 | m | LISTÓN PINO FLANDES100X30 mm | 1.9 | 3.7 | 7.03 |
| KM05100 | m3 | MADERA PINO FLANDES | 0.001 | 376.2 | 0.38 |
| KM07400 | m | TAPAJUNTAS PINO FLANDES 60X15 mm | 3.75 | 1.44 | 5.40 |
| KW02500 | u | JUEGO DE POMOS O MANIVELAS DE LATON | 0.35 | 8.2 | 2.87 |
| KW03100 | u | PASADOR EMBUTIDO | 0.7 | 2.29 | 1.60 |
| KW03200 | u | PERNIOS DE LATÓN 11 cm | 2.1 | 2.7 | 5.67 |
| KW03500 | u | PICAPORTE DE RESBALÓN | 0.35 | 2.94 | 1.03 |
| WW00300 | u | MATERIAL COMPLEMENTARIO O PZAS. ESPECIALES | 1 | 0.55 | 0.55 |
| WW00400 | u | PEQUEÑO MATERIAL | 1 | 0.3 | 0.30 |
|  |  | Total |  |  | 105.38 |

**11MPP00191** m2 PUERTA PASO PINTAR 1 H. CIEGA CORREDERA
Precio: 178.3
Puerta de paso para pintar, con hoja ciega corredera alojada en cámara, formada por: precerco de 30 mm de espesor con garras de fijación, constituido por un larguero de 185 mm de ancho, dos de 70 mm y dos montantes de 70 mm, sección de cuelgue de 70x30 mm, cerco de 40 mm para piezas de iguales anchuras y tapajuntas de 60x15 mm en madera de pino flandes hoja prefabricada normalizada de 35 mm chapada en okume y canteada por dos cantos, herrajes de cierre y seguridad en latón de primera calidad, sistema de deslizamiento con guiador y tope, incluso colgado. Medida de fuera afuera del precerco.

| Código | Ud | Descripción | Rendimiento | Precio | Importe |
|---|---|---|---|---|---|
| TO01500 | h | OF. 1ª CARPINTERÍA | 3.5 | 19.85 | 69.48 |
| KM00100 | m | CERCO PINO FLANDES 18X30 mm | 1.17 | 12.37 | 14.47 |
| KM00300 | m | CERCO PINO FLANDES 70X40 mm | 4.3 | 6.07 | 26.10 |
| KM02800 | u | HOJA NORMALIZADA OKUME 35 mm | 0.58 | 29.3 | 16.99 |
| KM04200 | m | LISTÓN PINO FLANDES 70X30 mm | 3.85 | 2.91 | 11.20 |
| KM04700 | m | LISTÓN PINO FLANDES185X30 mm | 1.2 | 7.07 | 8.48 |
| KM05100 | m3 | MADERA PINO FLANDES | 0.001 | 376.2 | 0.38 |
| KM07400 | m | TAPAJUNTAS PINO FLANDES 60X15 mm | 5.82 | 1.44 | 8.38 |
| KW02500 | u | JUEGO DE POMOS O MANIVELAS DE LATON | 0.58 | 8.2 | 4.76 |
| KW03600 | u | PICAPORTE PARA PUERTA CORREDERA | 0.58 | 4.49 | 2.60 |
| KW04200 | u | SISTEMA DESLIZAMIENTO PUERTAS | 0.58 | 25.19 | 14.61 |
| WW00300 | u | MATERIAL COMPLEMENTARIO O PZAS. ESPECIALES | 1 | 0.55 | 0.55 |
| WW00400 | u | PEQUEÑO MATERIAL | 1 | 0.3 | 0.30 |
|  |  | Total |  |  | 178.3 |

**11MPP00210** m2 PUERTA PASO PINTAR 2 H. CIEGAS CORREDERAS
Precio: 149.82
Puerta de paso para pintar, con dos hojas ciegas correderas alojadas en cámara, formada por: dos precercos de 70x30 mm, cercos de 70x40 mm y tapajuntas de 60x15 nm en madera de pino de flandes, hojas prefabricadas normalizadas de 35 mm chapadas en okume y canteadas por dos cantos: herrajes de cierre y seguridad en latón de primera calidad, sistema de deslizamiento con guiador y topes, incluso colgado. Medida de fuera a fuera del precerco.

| Código | Ud | Descripción | Rendimiento | Precio | Importe |
|---|---|---|---|---|---|
| TO01500 | h | OF. 1ª CARPINTERÍA | 3.2 | 19.85 | 63.52 |
| KM00300 | m | CERCO PINO FLANDES 70X40 mm | 3.8 | 6.07 | 23.07 |
| KM02800 | u | HOJA NORMALIZADA OKUME 35 mm | 0.58 | 29.3 | 16.99 |
| KM04200 | m | LISTÓN PINO FLANDES 70X30 mm | 4.82 | 2.91 | 14.03 |
| KM05100 | m3 | MADERA PINO FLANDES | 0.001 | 376.2 | 0.38 |
| KM07400 | m | TAPAJUNTAS PINO FLANDES 60X15 mm | 3.93 | 1.44 | 5.66 |
| KW02500 | u | JUEGO DE POMOS O MANIVELAS DE LATON | 0.71 | 8.2 | 5.82 |
| KW03600 | u | PICAPORTE PARA PUERTA CORREDERA | 0.36 | 4.49 | 1.62 |
| KW04200 | u | SISTEMA DESLIZAMIENTO PUERTAS | 0.71 | 25.19 | 17.88 |
| WW00300 | u | MATERIAL COMPLEMENTARIO O PZAS. ESPECIALES | 1 | 0.55 | 0.55 |
| WW00400 | u | PEQUEÑO MATERIAL | 1 | 0.3 | 0.30 |
|  |  | Total |  |  | 149.82 |

**11MPP00211** m2 PUERTA PASO PINTAR 1 H. ACRIST. CORREDERA
Precio: 161.47
Puerta de paso para pintar, con hoja corredera alojada en cámara y preparada para acristalar,formada por: precerco de 30 mm de espesor con garras de fijación, constituido por un larguero de 185 mm de ancho, dos de 70 mm y dos montantes de 70 mm, sección de cuelgue de 70x30 mm, cerco de 40 mm para piezas de iguales anchuras y tapajuntas de 60x15 mm en madera de pino flandes, hoja prefabricada normalizada de 35 mm chapada en okume y canteada por dos cantos, herrajes de cierre y seguridad en latón de primera calidad, sistema de deslizamiento con guiador y tope, incluso colgado. Medida de fuera a fuera del precerco.

| Código | Ud | Descripción | Rendimiento | Precio | Importe |
|---|---|---|---|---|---|
| TO01500 | h | OF. 1ª CARPINTERÍA | 3.5 | 19.85 | 69.48 |
| KM00100 | m | CERCO PINO FLANDES 18X30 mm | 1.17 | 12.37 | 14.47 |
| KM03500 | u | HOJA VIDRIERA OKUME 35 mm | 0.58 | 43.02 | 24.95 |
| KM04200 | m | LISTÓN PINO FLANDES 70X30 mm | 4.3 | 2.91 | 12.51 |
| KM04700 | m | LISTÓN PINO FLANDES185X30 mm | 1.2 | 7.07 | 8.48 |
| KM05100 | m3 | MADERA PINO FLANDES | 0.001 | 376.2 | 0.38 |
| KM07400 | m | TAPAJUNTAS PINO FLANDES 60X15 mm | 5.82 | 1.44 | 8.38 |
| KW02500 | u | JUEGO DE POMOS O MANIVELAS DE LATON | 0.58 | 8.2 | 4.76 |
| KW03600 | u | PICAPORTE PARA PUERTA CORREDERA | 0.58 | 4.49 | 2.60 |
| KW04200 | u | SISTEMA DESLIZAMIENTO PUERTAS | 0.58 | 25.19 | 14.61 |
| WW00300 | u | MATERIAL COMPLEMENTARIO O PZAS. ESPECIALES | 1 | 0.55 | 0.55 |
| WW00400 | u | PEQUEÑO MATERIAL | 1 | 0.3 | 0.30 |
|  |  | Total |  |  | 161.47 |

**11MPP00221** m2 PUERTA PASO PINTAR 2 H. ACRIST. CORREDERAS
Precio: 157.78
Puerta de paso para pintar, con dos hojas correderas alojadas en cámara y preparadas para acristalar, formada por: dos precercos de 70x30 mm, con garras de fijación, sección de cuelgue de 70x30 mm, cercos de 70x40 mm y tapajuntas de 60x15 mm en madera de pino flandes, hojas prefabricadas normalizadas de 35 mm chapadas en okume y canteadas por dos cantos, herrajes de cierre y seguridad en latón de primera calidad, sistema de deslizamiento con guiador y topes, incluso colgado. Medida de fuera a fuera del precerco.

| Código | Ud | Descripción | Rendimiento | Precio | Importe |
|---|---|---|---|---|---|
| TO01500 | h | OF. 1ª CARPINTERÍA | 3.2 | 19.85 | 63.52 |
| KM00300 | m | CERCO PINO FLANDES 70X40 mm | 3.8 | 6.07 | 23.07 |
| KM03500 | u | HOJA VIDRIERA OKUME 35 mm | 0.58 | 43.02 | 24.95 |
| KM04200 | m | LISTÓN PINO FLANDES 70X30 mm | 4.82 | 2.91 | 14.03 |
| KM05100 | m3 | MADERA PINO FLANDES | 0.001 | 376.2 | 0.38 |
| KM07400 | m | TAPAJUNTAS PINO FLANDES 60X15 mm | 3.93 | 1.44 | 5.66 |
| KW02500 | u | JUEGO DE POMOS O MANIVELAS DE LATON | 0.71 | 8.2 | 5.82 |
| KW03600 | u | PICAPORTE PARA PUERTA CORREDERA | 0.36 | 4.49 | 1.62 |
| KW04200 | u | SISTEMA DESLIZAMIENTO PUERTAS | 0.71 | 25.19 | 17.88 |
| WW00300 | u | MATERIAL COMPLEMENTARIO O PZAS. ESPECIALES | 1 | 0.55 | 0.55 |
| WW00400 | u | PEQUEÑO MATERIAL | 1 | 0.3 | 0.30 |
|  |  | Total |  |  | 157.78 |

**11MPP00241** m2 PUERTA PASO DE PALILLERIA PINTAR HOJA ABAT. ACRIST.
Precio: 153.77
Puerta de paso de palilleria para pintar con hoja abatible preparada para acristalar, formada por: precerco de 70x30 mm con garras de fijación, cerco de 70x40 mm y tapajuntas de 60x15 mm en madera de pino flandes, hoja normalizada de 35 mm chapada en okume con palilleria, junquillos y canteado por dos cantos, incluso p.p. de herrajes de colgar, seguridad y cierre con pomo o manivela, en latón de primera calidad. Medida de fuera a fuera del precerco.

| Código | Ud | Descripción | Rendimiento | Precio | Importe |
|---|---|---|---|---|---|
| TO01500 | h | OF. 1ª CARPINTERÍA | 2.1 | 19.85 | 41.69 |
| KM00300 | m | CERCO PINO FLANDES 70X40 mm | 2.8 | 6.07 | 17.00 |
| KM03300 | u | HOJA PALILLERIA OKUME 35 mm | 0.56 | 118.78 | 66.52 |
| KM04200 | m | LISTÓN PINO FLANDES 70X30 mm | 2.85 | 2.91 | 8.29 |
| KM05100 | m3 | MADERA PINO FLANDES | 0.001 | 376.2 | 0.38 |
| KM07400 | m | TAPAJUNTAS PINO FLANDES 60X15 mm | 5.7 | 1.44 | 8.21 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 153.77 |

**11MPP80000** m2 PUERTA BALCONERA PINTAR H. ACRIST. ABAT.
Precio: 271.83
Puerta balconera para pintar, con hoja abatible preparada para acristalar, formada por: precerco de pino flandes de 100x30 mm, con garras de fijación, cerco de 100x40 mm tapajuntas de 60x15 mm y hoja prefabricada normalizada de 35 mm, canteada por dos cantos, en madera de sapelly, herrajes de colgar, seguridad y cierre con pomo o manivela, en latón de primera calidad, incluso colgado; construida según CTE. Medida de fuera a fuera del cerco.

| Código | Ud | Descripción | Rendimiento | Precio | Importe |
|---|---|---|---|---|---|
| TO01500 | h | OF. 1ª CARPINTERÍA | 2.1 | 19.85 | 41.69 |
| KM01300 | m | CERCO SAPELLY 100X40 mm | 2.8 | 15.13 | 42.36 |
| KM04500 | m | LISTÓN PINO FLANDES100X30 mm | 2.85 | 3.7 | 10.55 |
| KM05300 | m3 | MADERA SAPELLY | 0.001 | 761.79 | 0.76 |
| KM08000 | m | TAPAJUNTAS SAPELLY 60X15 mm | 5.7 | 2.01 | 11.46 |
| KM80190 | u | HOJA VIDRIERA BALCONERA SAPELLY PARA PINTAR | 0.56 | 273.8 | 153.33 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 271.83 |

###### 11MPW Varios

**11MPW00000** m2 PUERTA ABATIBLE MAD. FLANDES TIPO III (1,50-3 m2)
Precio: 119.19
Puerta de hojas abatibles ejecutada con perfiles de madera de pino flandes, 1ª calidad; tipo III (1,50-3 m2), incluso junquillos, garras de fijación, vierteaguas, tapajuntas, herrajes de colgar y seguridad en latón de 1ª calidad y p.p. de sellado de juntas con masilla elástica; construida según CTE. Medida de fuera a fuera del cerco.

| Código | Ud | Descripción | Rendimiento | Precio | Importe |
|---|---|---|---|---|---|
| TO01500 | h | OF. 1ª CARPINTERÍA | 0.25 | 19.85 | 4.96 |
| TP00100 | h | PEÓN ESPECIAL | 0.17 | 18.9 | 3.21 |
| KM06700 | m2 | PUERTA ABATIBLE MAD. PINO FLANDES (T-III) | 1 | 102.5 | 102.50 |
| KM07400 | m | TAPAJUNTAS PINO FLANDES 60X15 mm | 3 | 1.44 | 4.32 |
| RW01900 | m | JUNTA DE SELLADO | 3 | 1.3 | 3.90 |
| WW00400 | u | PEQUEÑO MATERIAL | 1 | 0.3 | 0.30 |
|  |  | Total |  |  | 119.19 |

**11MPW00001** m2 PUERTA ABATIBLE MAD. FLANDES TIPO IV (> 3 m2)
Precio: 113.29
Puerta de hojas abatibles ejecutada con perfiles de madera de pino flandes, 1ª calidad; tipo IV (> 3 m2), incluso junquillos, garras de fijación, vierteaguas, tapajuntas, herrajes de colgar y seguridad en latón de 1ª calidad y p.p. de sellado de juntas con masilla elástica; construida según CTE. Medida de fuera a fuera del cerco.

| Código | Ud | Descripción | Rendimiento | Precio | Importe |
|---|---|---|---|---|---|
| TO01500 | h | OF. 1ª CARPINTERÍA | 0.2 | 19.85 | 3.97 |
| TP00100 | h | PEÓN ESPECIAL | 0.15 | 18.9 | 2.84 |
| KM06800 | m2 | PUERTA ABATIBLE MAD. PINO FLANDES (T-IV) | 1 | 100.7 | 100.70 |
| KM07400 | m | TAPAJUNTAS PINO FLANDES 60X15 mm | 2 | 1.44 | 2.88 |
| RW01900 | m | JUNTA DE SELLADO | 2 | 1.3 | 2.60 |
| WW00400 | u | PEQUEÑO MATERIAL | 1 | 0.3 | 0.30 |
|  |  | Total |  |  | 113.29 |

**11MPW00101** m2 PUERTA PASO MELAMINADA, CON H. CIEGA ABATIBLE
Precio: 132.73
Puerta de paso melaminada, con hoja ciega abatible formada por: precerco de 100x30 mm con garras de fijación, cerco de 100x40 mm y tapajuntas de 60x15 mm, en madera de pino flandes, hoja ciega de trillaje macizo de 35 mm con revestimiento a dos caras del tablero aglomerado de 5 mm acabado de melaminado y canteada por los cuatro cantos, herrajes de colgar y seguridad, cierre con pomo o manivela, en latón de primera calidad, incluso colgado. Medida de fuera a fuera del precerco.

| Código | Ud | Descripción | Rendimiento | Precio | Importe |
|---|---|---|---|---|---|
| TO01500 | h | OF. 1ª CARPINTERÍA | 2.1 | 19.85 | 41.69 |
| KM00600 | m | CERCO PINO FLANDES 100X40 mm | 2.8 | 7.95 | 22.26 |
| KM03000 | u | HOJA NORMALIZADA MACIZA MELAMINADA 35 mm | 0.56 | 67.78 | 37.96 |
| KM04500 | m | LISTÓN PINO FLANDES100X30 mm | 2.85 | 3.7 | 10.55 |
| KM05100 | m3 | MADERA PINO FLANDES | 0.001 | 376.2 | 0.38 |
| KM07400 | m | TAPAJUNTAS PINO FLANDES 60X15 mm | 5.7 | 1.44 | 8.21 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 132.73 |

**11MPW00111** m2 PUERTA PASO MELAMINADA CON H. ABATIBLE
Precio: 139.74
Puerta de paso melaminada, con hoja para acristalar abatible, formada por: precerco de 100x30 mm con garras de fijación, cerco de 100x40 mm y tapajuntas de 60x15 mm, en madera de pino flandes;hoja cristalera de trillaje macizo de 35 mm con revestimiento a dos caras de tablero aglomerado de5 mm acabado melaminado y canteada por los cuatro cantos, herrajes de colgar y seguridad, cierre con pomo o manivela, en latón de primera calidad, incluso colgado. Medida de fuera a fuera del precerco.

| Código | Ud | Descripción | Rendimiento | Precio | Importe |
|---|---|---|---|---|---|
| TO01500 | h | OF. 1ª CARPINTERÍA | 2.1 | 19.85 | 41.69 |
| KM00600 | m | CERCO PINO FLANDES 100X40 mm | 2.8 | 7.95 | 22.26 |
| KM03400 | u | HOJA VIDRIERA MELAMINADA 35 mm | 0.56 | 80.3 | 44.97 |
| KM04500 | m | LISTÓN PINO FLANDES100X30 mm | 2.85 | 3.7 | 10.55 |
| KM05100 | m3 | MADERA PINO FLANDES | 0.001 | 376.2 | 0.38 |
| KM07400 | m | TAPAJUNTAS PINO FLANDES 60X15 mm | 5.7 | 1.44 | 8.21 |
| KW02500 | u | JUEGO DE POMOS O MANIVELAS DE LATON | 0.56 | 8.2 | 4.59 |
| KW03200 | u | PERNIOS DE LATÓN 11 cm | 1.7 | 2.7 | 4.59 |
| KW03500 | u | PICAPORTE DE RESBALÓN | 0.56 | 2.94 | 1.65 |
| WW00300 | u | MATERIAL COMPLEMENTARIO O PZAS. ESPECIALES | 1 | 0.55 | 0.55 |
| WW00400 | u | PEQUEÑO MATERIAL | 1 | 0.3 | 0.30 |
|  |  | Total |  |  | 139.74 |

**11MPW80000** u PUERTA CORTAFUEGOS MADERA EI-30 1H=825 mm ROBLE
Precio: 474.44
Puerta cortafuego abatible de 1 hoja ciega tipo EI-30, acabado en roble y medidas normalizadas en block formada por: precerco de 90x35 mm con garras de fijación, cerco de 70x20 mm y tapajuntas en dm hidrófugo de 70x16 mm, en ambas cara, hoja formada por pantalla cortafuego, DM ignífugo a las dos caras y rechapado de roble de 5 mm, con junta intumescente termoexpandible y con dos bisagras especiales, una con resorte regulable de cierre automático cerradura tipo cortafuegos con llave, manillas con alma de acero recubiertas de plástico resistente al calor y escudos metálicos, incluso material complementario y ayudas de albañilería; adaptada según CTE. Medida de la unidad colocada.

| Código | Ud | Descripción | Rendimiento | Precio | Importe |
|---|---|---|---|---|---|
| TA00300 | h | AYUDANTE CARPINTERÍA | 1.5 | 19.04 | 28.56 |
| TO01500 | h | OF. 1ª CARPINTERÍA | 1.5 | 19.85 | 29.78 |
| KM80080 | u | PUERTA CORTAFUEGO MADERA ROBLE EI-30 | 1 | 414.4 | 414.40 |
| WW00300 | u | MATERIAL COMPLEMENTARIO O PZAS. ESPECIALES | 2 | 0.55 | 1.10 |
| WW00400 | u | PEQUEÑO MATERIAL | 2 | 0.3 | 0.60 |
|  |  | Total |  |  | 474.44 |

**11MPW80010** u PUERTA CORTAFUEGOS MADERA EI-60 1H=825 mm ROBLE
Precio: 696.44
Puerta cortafuego abatible de 1 hoja ciega tipo EI-60, acabado en roble y medidas normalizadas en block formada por: precerco de 90x35 mm con garras de fijación, cerco de 70x20 mm y tapajuntas en dm hidrófugo de 70x16 mm, en ambas cara, hoja formada por pantalla cortafuego, DM ignífugo a las dos caras y rechapado de roble de 5 mm, con junta intumescente termoexpandible y con dos bisagras especiales, una con resorte regulable de cierre automático cerradura tipo cortafuegos con llave, manillas con alma de acero recubiertas de plástico resistente al calor y escudos metálicos, incluso material complementario y ayudas de albañilería; adaptada según CTE. Medida de la unidad colocada.

| Código | Ud | Descripción | Rendimiento | Precio | Importe |
|---|---|---|---|---|---|
| TA00300 | h | AYUDANTE CARPINTERÍA | 1.5 | 19.04 | 28.56 |
| TO01500 | h | OF. 1ª CARPINTERÍA | 1.5 | 19.85 | 29.78 |
| KM80090 | u | PUERTA CORTAFUEGO MADERA ROBLE EI-60 | 1 | 636.4 | 636.40 |
| WW00300 | u | MATERIAL COMPLEMENTARIO O PZAS. ESPECIALES | 2 | 0.55 | 1.10 |
| WW00400 | u | PEQUEÑO MATERIAL | 2 | 0.3 | 0.60 |
|  |  | Total |  |  | 696.44 |

**11MPW80020** u PUERTA CORTAFUEGOS MADERA EI-30 1H=825 mm HAYA
Precio: 430.04
Puerta cortafuego EI-30, acabado en roble, de medidas normalizadas con 825 mm de ancho, hoja ciega abatible, formada por: precerco de 70x35 mm con garras de fijación, cerco de 70x20 mm y tapajuntas ignífugo de 70x16 mm, en ambas cara, hoja armazón de madera y DM ignífugo y rechapada en haya vaporizada de 5 mm, con junta en hoja y cerco termoexpandible y herrajes de colgar y seguridad de materiales con elementos ignífugos, con 4 pernios de acero inoxidable de 100x72 mm, incluso material complementario y ayudas de albañilería; adaptada según CTE. Medida la unidad colocada.

| Código | Ud | Descripción | Rendimiento | Precio | Importe |
|---|---|---|---|---|---|
| TA00300 | h | AYUDANTE CARPINTERÍA | 1.5 | 19.04 | 28.56 |
| TO01500 | h | OF. 1ª CARPINTERÍA | 1.5 | 19.85 | 29.78 |
| KM80100 | u | PUERTA CORTAFUEGO MADERA HAYA EI-30 | 1 | 370 | 370.00 |
| WW00300 | u | MATERIAL COMPLEMENTARIO O PZAS. ESPECIALES | 2 | 0.55 | 1.10 |
| WW00400 | u | PEQUEÑO MATERIAL | 2 | 0.3 | 0.60 |
|  |  | Total |  |  | 430.04 |

**11MPW80030** u PUERTA CORTAFUEGOS MADERA EI-60 1H=825 mm HAYA
Precio: 622.44
Puerta cortafuego EI-60, acabado en roble, de medidas normalizadas con 825 mm de ancho, hoja ciega abatible, formada por: precerco de 70x35 mm con garras de fijación, cerco de 70x20 mm y tapajuntas ignífugo de 70x16 mm, en ambas cara, hoja armazón de madera y DM ignífugo y rechapada en haya vaporizada de 5 mm, con junta en hoja y cerco termoexpandible y herrajes de colgar y seguridad de materiales con elementos ignífugos, con 4 pernios de acero inoxidable de 100x72 mm, incluso material complementario y ayudas de albañilería, adaptada según CTE. Medida la unidad colocada.

| Código | Ud | Descripción | Rendimiento | Precio | Importe |
|---|---|---|---|---|---|
| TA00300 | h | AYUDANTE CARPINTERÍA | 1.5 | 19.04 | 28.56 |
| TO01500 | h | OF. 1ª CARPINTERÍA | 1.5 | 19.85 | 29.78 |
| KM80110 | u | PUERTA CORTAFUEGO MADERA HAYA EI-60 | 1 | 562.4 | 562.40 |
| WW00300 | u | MATERIAL COMPLEMENTARIO O PZAS. ESPECIALES | 2 | 0.55 | 1.10 |
| WW00400 | u | PEQUEÑO MATERIAL | 2 | 0.3 | 0.60 |
|  |  | Total |  |  | 622.44 |

##### 11MV Ventanas (06/01/2008)

###### 11MVB Barnizar

**11MVB00125** m2 VENTANA FIJA MAD. PINO FLANDES 1ª TIPO I (<=0,50 m2)
Precio: 124.09
Ventana fija ejecutada con perfiles de madera de pino flandes, 1ª calidad, tipo I (<=0,50 m2), incluso junquillos, garras de fijación, tapajuntas de 60x15 mm y p.p. de sellado de juntas con masilla elástica; construida según CTE. Medida de fuera a fuera del cerco.

| Código | Ud | Descripción | Rendimiento | Precio | Importe |
|---|---|---|---|---|---|
| TO01500 | h | OF. 1ª CARPINTERÍA | 0.4 | 19.85 | 7.94 |
| TP00100 | h | PEÓN ESPECIAL | 0.3 | 18.9 | 5.67 |
| KM07400 | m | TAPAJUNTAS PINO FLANDES 60X15 mm | 6 | 1.44 | 8.64 |
| KM09900 | m2 | VENTANA FIJA MAD. PINO FLANDES 1ª (T-I) | 1 | 93.74 | 93.74 |
| RW01900 | m | JUNTA DE SELLADO | 6 | 1.3 | 7.80 |
| WW00400 | u | PEQUEÑO MATERIAL | 1 | 0.3 | 0.30 |
|  |  | Total |  |  | 124.09 |

**11MVB00126** m2 VENTANA FIJA MAD. PINO FLANDES 1ª TIPO II (0,50-1,50 m2)
Precio: 101.41
Ventana fija ejecutada con perfiles de madera de pino flandes, 1ª calidad, tipo II (0,50-1,50 m2), incluso junquillos, garras de fijación, tapajuntas de 60x15 mm y p.p. de sellado de juntas con masilla elástica; construida según CTE. Medida de fuera a fuera del cerco.

| Código | Ud | Descripción | Rendimiento | Precio | Importe |
|---|---|---|---|---|---|
| TO01500 | h | OF. 1ª CARPINTERÍA | 0.3 | 19.85 | 5.96 |
| TP00100 | h | PEÓN ESPECIAL | 0.2 | 18.9 | 3.78 |
| KM07400 | m | TAPAJUNTAS PINO FLANDES 60X15 mm | 4 | 1.44 | 5.76 |
| KM10000 | m2 | VENTANA FIJA MAD. PINO FLANDES 1ª (T-II) | 1 | 80.41 | 80.41 |
| RW01900 | m | JUNTA DE SELLADO | 4 | 1.3 | 5.20 |
| WW00400 | u | PEQUEÑO MATERIAL | 1 | 0.3 | 0.30 |
|  |  | Total |  |  | 101.41 |

**11MVB00127** m2 VENTANA FIJA MAD. PINO FLANDES 1ª TIPO III (1,50-3 m2)
Precio: 94.32
Ventana fija ejecutada con perfiles de madera de pino flandes, 1ª calidad, tipo III (1,50-3 m2), incluso junquillos, garras de fijación, tapajuntas de 60x15 mm y p.p. de sellado de juntas con masilla elástica; construida según CTE. Medida de fuera a fuera del cerco.

| Código | Ud | Descripción | Rendimiento | Precio | Importe |
|---|---|---|---|---|---|
| TO01500 | h | OF. 1ª CARPINTERÍA | 0.25 | 19.85 | 4.96 |
| TP00100 | h | PEÓN ESPECIAL | 0.17 | 18.9 | 3.21 |
| KM07400 | m | TAPAJUNTAS PINO FLANDES 60X15 mm | 3 | 1.44 | 4.32 |
| KM10100 | m2 | VENTANA FIJA MAD. PINO FLANDES 1ª (T-III) | 1 | 77.63 | 77.63 |
| RW01900 | m | JUNTA DE SELLADO | 3 | 1.3 | 3.90 |
| WW00400 | u | PEQUEÑO MATERIAL | 1 | 0.3 | 0.30 |
|  |  | Total |  |  | 94.32 |

**11MVB00128** m2 VENTANA FIJA MAD. PINO FLANDES 1ª TIPO IV (> 3 m2)
Precio: 83.69
Ventana fija ejecutada con perfiles de madera de pino flandes, 1ª calidad, tipo IV (> 3m2), incluso junquillos, garras de fijación, tapajuntas de 60x15 mm y p.p. de sellado de juntas con masilla elástica; construida según CTE. Medida de fuera a fuera del cerco.

| Código | Ud | Descripción | Rendimiento | Precio | Importe |
|---|---|---|---|---|---|
| TO01500 | h | OF. 1ª CARPINTERÍA | 0.2 | 19.85 | 3.97 |
| TP00100 | h | PEÓN ESPECIAL | 0.15 | 18.9 | 2.84 |
| KM07400 | m | TAPAJUNTAS PINO FLANDES 60X15 mm | 2 | 1.44 | 2.88 |
| KM10200 | m2 | VENTANA FIJA MAD. PINO FLANDES 1ª (T-IV) | 1 | 71.1 | 71.10 |
| RW01900 | m | JUNTA DE SELLADO | 2 | 1.3 | 2.60 |
| WW00400 | u | PEQUEÑO MATERIAL | 1 | 0.3 | 0.30 |
|  |  | Total |  |  | 83.69 |

**11MVB00200** m2 VENTANA ABATIBLE MAD. PINO FLANDES 1ª TIPO I (<=0,50 m2)
Precio: 166.44
Ventana de hojas abatibles ejecutada con perfiles de madera de pino flandes, 1ª calidad, tipo I (<= 0,50 m2), incluso junquillos, garras de fijación, vierteaguas tapajuntas de 60x15 mm, herrajes de colgar y cierre en latón de 1ª calidad y p.p. de sellado de juntas con masilla elástica; construida según CTE. Medida de fuera a fuera del cerco.

| Código | Ud | Descripción | Rendimiento | Precio | Importe |
|---|---|---|---|---|---|
| TO01500 | h | OF. 1ª CARPINTERÍA | 0.4 | 19.85 | 7.94 |
| TP00100 | h | PEÓN ESPECIAL | 0.3 | 18.9 | 5.67 |
| KM07400 | m | TAPAJUNTAS PINO FLANDES 60X15 mm | 6 | 1.44 | 8.64 |
| KM08300 | m2 | VENTANA ABATIBLE MAD. PINO FLANDES 1ª (T-I) | 1 | 136.09 | 136.09 |
| RW01900 | m | JUNTA DE SELLADO | 6 | 1.3 | 7.80 |
| WW00400 | u | PEQUEÑO MATERIAL | 1 | 0.3 | 0.30 |
|  |  | Total |  |  | 166.44 |

**11MVB00201** m2 VENTANA ABATIBLE MAD. PINO FLANDES 1ª TIPO II (0,50-1,50 m2)
Precio: 136.11
Ventana de hojas abatibles ejecutada con perfiles de madera de pino flandes, 1ª calidad, tipo II (0,50-1,50 m2), incluso junquillos, garras de fijación, vierteaguas tapajuntas de 60x15 mm, herrajes de colgar y cierre de latón de 1ª calidad y p.p. de sellado de juntas con masilla elástica; construida según CTE. Medida de fuera a fuera del cerco.

| Código | Ud | Descripción | Rendimiento | Precio | Importe |
|---|---|---|---|---|---|
| TO01500 | h | OF. 1ª CARPINTERÍA | 0.3 | 19.85 | 5.96 |
| TP00100 | h | PEÓN ESPECIAL | 0.2 | 18.9 | 3.78 |
| KM07400 | m | TAPAJUNTAS PINO FLANDES 60X15 mm | 4 | 1.44 | 5.76 |
| KM08400 | m2 | VENTANA ABATIBLE MAD. PINO FLANDES 1ª (T-II) | 1 | 115.11 | 115.11 |
| RW01900 | m | JUNTA DE SELLADO | 4 | 1.3 | 5.20 |
| WW00400 | u | PEQUEÑO MATERIAL | 1 | 0.3 | 0.30 |
|  |  | Total |  |  | 136.11 |

**11MVB00202** m2 VENTANA ABATIBLE MAD. PINO FLANDES 1ª TIPO III (1,50-3 m2)
Precio: 121.62
Ventana de hojas abatibles ejecutada con perfiles de madera de pino flandes, 1ª calidad, tipo III (1,50-3 m2), incluso junquillos, garras de fijación, vierteaguas, tapajuntas de 60x15 mm herrajes de colgar y cierre en latón de 1ª calidad y p.p. de sellado de juntas con masilla elástica; construida según CTE. Medida de fuera a fuera del cerco.

| Código | Ud | Descripción | Rendimiento | Precio | Importe |
|---|---|---|---|---|---|
| TO01500 | h | OF. 1ª CARPINTERÍA | 0.25 | 19.85 | 4.96 |
| TP00100 | h | PEÓN ESPECIAL | 0.17 | 18.9 | 3.21 |
| KM07400 | m | TAPAJUNTAS PINO FLANDES 60X15 mm | 3 | 1.44 | 4.32 |
| KM08500 | m2 | VENTANA ABATIBLE MAD. PINO FLANDES 1ª (T-III) | 1 | 104.93 | 104.93 |
| RW01900 | m | JUNTA DE SELLADO | 3 | 1.3 | 3.90 |
| WW00400 | u | PEQUEÑO MATERIAL | 1 | 0.3 | 0.30 |
|  |  | Total |  |  | 121.62 |

**11MVB00203** m2 VENTANA ABATIBLE MAD. PINO FLANDES 1ª TIPO IV (> 3 m2)
Precio: 114.41
Ventana de hojas abatibles ejecutada con perfiles de madera de pino flandes, 1ª calidad, tipo IV (> 3 m2), incluso junquillos, garras de fijación, vierteaguas, tapajuntas de 60x15 mm, herrajes de colgar y cierre en latón de 1ª calidad y p.p. de sellado de juntas con masilla elástica; construida según CTE. Medida de fuera a fuera del cerco.

| Código | Ud | Descripción | Rendimiento | Precio | Importe |
|---|---|---|---|---|---|
| TO01500 | h | OF. 1ª CARPINTERÍA | 0.2 | 19.85 | 3.97 |
| TP00100 | h | PEÓN ESPECIAL | 0.15 | 18.9 | 2.84 |
| KM07400 | m | TAPAJUNTAS PINO FLANDES 60X15 mm | 2 | 1.44 | 2.88 |
| KM08600 | m2 | VENTANA ABATIBLE MAD. PINO FLANDES 1ª (T-IV) | 1 | 101.82 | 101.82 |
| RW01900 | m | JUNTA DE SELLADO | 2 | 1.3 | 2.60 |
| WW00400 | u | PEQUEÑO MATERIAL | 1 | 0.3 | 0.30 |
|  |  | Total |  |  | 114.41 |

**11MVB80000** m2 OJO DE BUEY BASCULANTE MADERA PINO FLANDES TIPO III (1,50-3 m2)
Precio: 258.91
Ventana tipo ojo de buey basculante ejecutada con perfiles de madera de pino flandes, 1ª calidad, tipo III (1,50-3 m2), incluso junquillos, garras de fijación, herrajes y cierre en latón de 1ª calidad y p.p. de sellado de juntas con masilla elástica; construida según CTE. Medida de fuera a fuera del cerco.

| Código | Ud | Descripción | Rendimiento | Precio | Importe |
|---|---|---|---|---|---|
| TO01500 | h | OF. 1ª CARPINTERÍA | 0.15 | 19.85 | 2.98 |
| TP00100 | h | PEÓN ESPECIAL | 0.17 | 18.9 | 3.21 |
| KM07400 | m | TAPAJUNTAS PINO FLANDES 60X15 mm | 3 | 1.44 | 4.32 |
| KM80150 | m2 | VENTANA BASCULANTE OJO DE BUEY PINO FLANDES 1ª | 1 | 244.2 | 244.20 |
| RW01900 | m | JUNTA DE SELLADO | 3 | 1.3 | 3.90 |
| WW00400 | u | PEQUEÑO MATERIAL | 1 | 0.3 | 0.30 |
|  |  | Total |  |  | 258.91 |

**11MVB80002** m2 OJO DE BUEY BASCULANTE MADERA PINO FLANDES TIPO I (<=0,50 m2)
Precio: 491.86
Ventana tipo ojo de buey basculante ejecutada con perfiles de madera de pino flandes, 1ª calidad, tipo I (<=0,50 m2), incluso junquillos, garras de fijación, herrajes y cierre en latón de 1ª calidad y p.p. de sellado de juntas con masilla elástica; construida según CTE. Medida de fuera a fuera del cerco.

| Código | Ud | Descripción | Rendimiento | Precio | Importe |
|---|---|---|---|---|---|
| TO01500 | h | OF. 1ª CARPINTERÍA | 0.35 | 19.85 | 6.95 |
| TP00100 | h | PEÓN ESPECIAL | 0.3 | 18.9 | 5.67 |
| KM07400 | m | TAPAJUNTAS PINO FLANDES 60X15 mm | 6 | 1.44 | 8.64 |
| KM80152 | m2 | VENTANA BASCULANTE OJO DE BUEY PINO FLANDES 1ª (T-I) | 1 | 462.5 | 462.50 |
| RW01900 | m | JUNTA DE SELLADO | 6 | 1.3 | 7.80 |
| WW00400 | u | PEQUEÑO MATERIAL | 1 | 0.3 | 0.30 |
|  |  | Total |  |  | 491.86 |

**11MVB80004** m2 OJO DE BUEY BASCULANTE MADERA PINO FLANDES TIPO II (0,50-1,50 m2
Precio: 297.25
Ventana tipo ojo de buey basculante ejecutada con perfiles de madera de pino flandes, 1ª calidad, tipo II (0,50-1,50 m2), incluso junquillos, garras de fijación, herrajes y cierre en latón de 1ª calidad y p.p. de sellado de juntas con masilla elástica; construida según CTE. Medida de fuera a fuera del cerco.

| Código | Ud | Descripción | Rendimiento | Precio | Importe |
|---|---|---|---|---|---|
| TO01500 | h | OF. 1ª CARPINTERÍA | 0.2 | 19.85 | 3.97 |
| TP00100 | h | PEÓN ESPECIAL | 0.2 | 18.9 | 3.78 |
| KM07400 | m | TAPAJUNTAS PINO FLANDES 60X15 mm | 4 | 1.44 | 5.76 |
| KM80154 | m2 | VENTANA BASCULANTE OJO DE BUEY PINO FLANDES 1ª (T-II) | 1 | 278.24 | 278.24 |
| RW01900 | m | JUNTA DE SELLADO | 4 | 1.3 | 5.20 |
| WW00400 | u | PEQUEÑO MATERIAL | 1 | 0.3 | 0.30 |
|  |  | Total |  |  | 297.25 |

**11MVB80006** m2 OJO DE BUEY BASCULANTE MADERA PINO FLANDES TIPO IV (> 3 m2)
Precio: 218.2
Ventana tipo ojo de buey basculante ejecutada con perfiles de madera de pino flandes, 1ª calidad, tipo IV (> 3m2), incluso junquillos, garras de fijación, herrajes y cierre en latón de 1ª calidad y p.p. de sellado de juntas con masilla elástica; construida según CTE. Medida de fuera a fuera del cerco.

| Código | Ud | Descripción | Rendimiento | Precio | Importe |
|---|---|---|---|---|---|
| TO01500 | h | OF. 1ª CARPINTERÍA | 0.12 | 19.85 | 2.38 |
| TP00100 | h | PEÓN ESPECIAL | 0.15 | 18.9 | 2.84 |
| KM07400 | m | TAPAJUNTAS PINO FLANDES 60X15 mm | 2 | 1.44 | 2.88 |
| KM80156 | m2 | VENTANA BASCULANTE OJO DE BUEY PINO FLANDES 1ª (T-IV) | 1 | 207.2 | 207.20 |
| RW01900 | m | JUNTA DE SELLADO | 2 | 1.3 | 2.60 |
| WW00400 | u | PEQUEÑO MATERIAL | 1 | 0.3 | 0.30 |
|  |  | Total |  |  | 218.2 |

###### 11MVP Pintar (06/01/2008)

###### 11MVW Varios

**11MVW00301** m2 CONTRAVENTANA ABATIBLE MAD. PINO FLANDES 1ª
Precio: 147.19
Contraventana abatible para pintar formada por: marco de 45x25 mm y tablero de 12 mm de espesor en madera de pino flandes, incluso p.p. de herrajes de colgar y cierre en latón de 1ª calidad y fijación a carpinteria; construida según CTE. Medida de fuera a fuera del cerco.

| Código | Ud | Descripción | Rendimiento | Precio | Importe |
|---|---|---|---|---|---|
| TO01500 | h | OF. 1ª CARPINTERÍA | 0.4 | 19.85 | 7.94 |
| TP00100 | h | PEÓN ESPECIAL | 0.05 | 18.9 | 0.95 |
| KM01900 | m2 | CONTRAVENTANA ABATIBLE MAD. PINO FLANDES 1ª CALIDAD | 1 | 138 | 138.00 |
| WW00400 | u | PEQUEÑO MATERIAL | 1 | 0.3 | 0.30 |
|  |  | Total |  |  | 147.19 |

**11MVW80000** m2 VENTANA TEJADO MIXTA MADERA POLIURETANO
Precio: 481.33
Ventana apertura proyectante y/o giratoria para tejados con pendientes entre 15º y 55º, ejecutado con perfiles de madera de pino nórdico con acabado superficial en poliuretano blanco, incluso junquillos, garras de fijación, aleta de ventilación, cerco de estanqueidad de aluminio gris para material de cubierta y p.p. de sellado de juntas con masilla elástica; construida según CTE. Medida de fuera a fuera del cerco.

| Código | Ud | Descripción | Rendimiento | Precio | Importe |
|---|---|---|---|---|---|
| TO01500 | h | OF. 1ª CARPINTERÍA | 0.25 | 19.85 | 4.96 |
| TP00100 | h | PEÓN ESPECIAL | 0.17 | 18.9 | 3.21 |
| KM07400 | m | TAPAJUNTAS PINO FLANDES 60X15 mm | 1.5 | 1.44 | 2.16 |
| KM80160 | m2 | VENTANA TE JADO MIXTA MADERA POLIURETANO | 1 | 421.8 | 421.80 |
| KM80170 | m | CERCO DE ESTANQUEIDAD ALUMINIO CUB.PLANA | 1.5 | 30 | 45.00 |
| RW01900 | m | JUNTA DE SELLADO | 3 | 1.3 | 3.90 |
| WW00400 | u | PEQUEÑO MATERIAL | 1 | 0.3 | 0.30 |
|  |  | Total |  |  | 481.33 |

##### 11MW Varios (06/01/2008)

###### 11MWW Varios (06/01/2008)

#### 11P PLÁSTICOS (04/04/2006)

##### 11PM Mamparas (06/01/2008)

###### 11PMA Abatibles (06/01/2008)

###### 11PMC Correderas (06/01/2008)

###### 11PMF Fijas

**11PMF00001** m2 MAMPARA FIJA PVC-U TIPO III (1,50-3 m2)
Precio: 96.01
Mampara fija, ejecutada con perfiles de policloruro de vinilo, no plastificado (PVC-U) de 3 mm de espesor en su contorno y 1,5 mm de espesor en interiores, reforzado con perfil tubular interior de acero galvanizado de 1,3 mm, color blanco, tipo III (1,50-3 m2), incluso precerco de perfil tubular conformado en frío de acero galvanizado con patillas de fijación, junquillos, juntas de estanqueidad de neopreno. Medida de fuera a fuera del cerco.

| Código | Ud | Descripción | Rendimiento | Precio | Importe |
|---|---|---|---|---|---|
| TO01600 | h | OF. 1ª CERRAJERO-CHAPISTA | 0.15 | 19.85 | 2.98 |
| TP00100 | h | PEÓN ESPECIAL | 0.05 | 18.9 | 0.95 |
| KA01100 | m | PRECERCO TUBO ACERO GALVANIZADO ABATIBLE O FIJO | 3 | 3.11 | 9.33 |
| KP00100 | m2 | MAMPARA FIJA PVC (T-III) BLANCO | 1 | 82.2 | 82.20 |
| WW00300 | u | MATERIAL COMPLEMENTARIO O PZAS. ESPECIALES | 1 | 0.55 | 0.55 |
|  |  | Total |  |  | 96.01 |

**11PMF00010** m2 MAMPARA FIJA PVC-U TIPO IV (> 3 m2)
Precio: 80.08
Mampara fija, ejecutada con perfiles de policloruro de vinilo, no plastificado (PVC-U) de 3 mm de espesor en su contorno y 1,5 mm de espesor en interiores, reforzado con perfil tubular interior de acero galvanizado de 1,3 mm, color blanco, tipo IV (> 3 m2), incluso precerco de perfil tubular conformado en frío de acero galvanizado con patillas de fijación, junquillos, juntas de estanqueidad de neopreno. Medida de fuera a fuera del cerco.

| Código | Ud | Descripción | Rendimiento | Precio | Importe |
|---|---|---|---|---|---|
| TO01600 | h | OF. 1ª CERRAJERO-CHAPISTA | 0.12 | 19.85 | 2.38 |
| TP00100 | h | PEÓN ESPECIAL | 0.05 | 18.9 | 0.95 |
| KA01100 | m | PRECERCO TUBO ACERO GALVANIZADO ABATIBLE O FIJO | 2 | 3.11 | 6.22 |
| KP00200 | m2 | MAMPARA FIJA PVC (T-IV) BLANCO | 1 | 69.98 | 69.98 |
| WW00300 | u | MATERIAL COMPLEMENTARIO O PZAS. ESPECIALES | 1 | 0.55 | 0.55 |
|  |  | Total |  |  | 80.08 |

**11PMF00200** m2 MAMPARA FIJA POLIURETANO TIPO III (1,50-3 m2)
Precio: 136.76
Mampara fija, ejecutada con perfiles de espuma integral de poliuretano de 0.6 gr/cm3 de densidad con alma de aluminio templado de 1,3 mm de espesor, acabado lacado en color, tipo III (1,50-3 m2), incluso precerco de perfil tubular conformado en frío de acero galvanizado con patillas de fijación, junquillos, juntas de estanqueidad de neopreno. Medida de fuera a fuera del cerco.

| Código | Ud | Descripción | Rendimiento | Precio | Importe |
|---|---|---|---|---|---|
| TO01600 | h | OF. 1ª CERRAJERO-CHAPISTA | 0.15 | 19.85 | 2.98 |
| TP00100 | h | PEÓN ESPECIAL | 0.05 | 18.9 | 0.95 |
| KA01100 | m | PRECERCO TUBO ACERO GALVANIZADO ABATIBLE O FIJO | 3 | 3.11 | 9.33 |
| KP01900 | m2 | MAMPARA FIJA POLIURETANO (T-III) ACABADO COLOR | 1 | 122.95 | 122.95 |
| WW00300 | u | MATERIAL COMPLEMENTARIO O PZAS. ESPECIALES | 1 | 0.55 | 0.55 |
|  |  | Total |  |  | 136.76 |

**11PMF00210** m2 MAMPARA FIJA POLIURETANO TIPO IV (> 3 m2)
Precio: 90.75
Mampara fija, ejecutada con perfiles de espuma integral de poliuretano de 0,6 gr/cm3 de densidad con alma de aluminio templado de 1,3 mm de espesor, acabado lacado en color, tipo IV (> 3 m2), incluso precerco de perfil tubular conformado en frío de acero galvanizado con patillas de fijación, junquillos, juntas de estanqueidad de neopreno. Medida de fuera a fuera del cerco.

| Código | Ud | Descripción | Rendimiento | Precio | Importe |
|---|---|---|---|---|---|
| TO01600 | h | OF. 1ª CERRAJERO-CHAPISTA | 0.12 | 19.85 | 2.38 |
| TP00100 | h | PEÓN ESPECIAL | 0.05 | 18.9 | 0.95 |
| KA01100 | m | PRECERCO TUBO ACERO GALVANIZADO ABATIBLE O FIJO | 2 | 3.11 | 6.22 |
| KP02000 | m2 | MAMPARA FIJA POLIURETANO (T-IV) ACABADO COLOR | 1 | 80.65 | 80.65 |
| WW00300 | u | MATERIAL COMPLEMENTARIO O PZAS. ESPECIALES | 1 | 0.55 | 0.55 |
|  |  | Total |  |  | 90.75 |

###### 11PMP Plegables (06/01/2008)

###### 11PMW Varios (06/01/2008)

##### 11PP Puertas (04/04/2006)

###### 11PPA Abatibles

**11PPA00001** m2 PUERTA ABATIBLE PVC-U TIPO III (1,50-3 m2)
Precio: 178.87
Puerta de hojas abatibles, ejecutada con perfiles de policloruro de vinilo, no plastificado (PVC-U) de 3 mm de espesor en su contorno y 1,5 mm de espesor en interiores, reforzado con perfil tubular interior de acero galvanizado de 1,3 mm, color blanco, tipo III (1,50-3 m2), incluso precerco de perfil tubular conformado en frío de acero galvanizado con patillas de fijación, junquillos, juntas de estanqueidad de neopreno, vierteaguas, herrajes de colgar, cierre y seguridad y p.p. de sellado de juntas con masilla elástica; construida según CTE. Medida de fuera a fuera del cerco.

| Código | Ud | Descripción | Rendimiento | Precio | Importe |
|---|---|---|---|---|---|
| TO01600 | h | OF. 1ª CERRAJERO-CHAPISTA | 0.15 | 19.85 | 2.98 |
| TP00100 | h | PEÓN ESPECIAL | 0.17 | 18.9 | 3.21 |
| KA01100 | m | PRECERCO TUBO ACERO GALVANIZADO ABATIBLE O FIJO | 3 | 3.11 | 9.33 |
| KP00300 | m2 | PUERTA ABATIBLE PVC (T-III) BLANCO | 1 | 158.9 | 158.90 |
| RW01900 | m | JUNTA DE SELLADO | 3 | 1.3 | 3.90 |
| WW00300 | u | MATERIAL COMPLEMENTARIO O PZAS. ESPECIALES | 1 | 0.55 | 0.55 |
|  |  | Total |  |  | 178.87 |

**11PPA00010** m2 PUERTA ABATIBLE PVC-U TIPO IV (> 3 m2)
Precio: 176.11
Puerta de hojas abatibles, ejecutada con perfiles de policloruro de vinilo, no plastificado (PVC-U) de 3 mm de espesor en su contorno y 1,5 mm de espesor en interiores, reforzado con perfil tubular interior de acero galvanizado de 1,3 mm, color blanco, tipo IV (> 3 m2), incluso precerco de perfil tubular conformado en frío de acero galvanizado con patillas de fijación, junquillos, juntas de estanqueidad de neopreno, vierteaguas, herrajes de colgar, cierre y seguridad y p.p. de sellado de juntas con masilla elástica; construida según CTE. Medida de fuera a fuera del cerco.

| Código | Ud | Descripción | Rendimiento | Precio | Importe |
|---|---|---|---|---|---|
| TO01600 | h | OF. 1ª CERRAJERO-CHAPISTA | 0.12 | 19.85 | 2.38 |
| TP00100 | h | PEÓN ESPECIAL | 0.15 | 18.9 | 2.84 |
| KA01100 | m | PRECERCO TUBO ACERO GALVANIZADO ABATIBLE O FIJO | 2 | 3.11 | 6.22 |
| KP00400 | m2 | PUERTA ABATIBLE PVC (T-IV) BLANCO | 1 | 161.52 | 161.52 |
| RW01900 | m | JUNTA DE SELLADO | 2 | 1.3 | 2.60 |
| WW00300 | u | MATERIAL COMPLEMENTARIO O PZAS. ESPECIALES | 1 | 0.55 | 0.55 |
|  |  | Total |  |  | 176.11 |

**11PPA00200** m2 PUERTA ABATIBLE POLIURETANO TIPO III (1,50-3 m2)
Precio: 280.22
Puerta de hojas abatibles, ejecutada con perfiles de espuma integral de poliuretano de 0,6 gr/cm3 de densidad con alma de aluminio templado de 1,3 mm de espesor, acabado lacado en color, tipo III (1,50-3 m2), incluso precerco de perfil tubular conformado en frío de acero galvanizado con patillas de fijación, junquillos, juntas de estanqueidad de neopreno, vierteaguas, herrajes de colgar, cierre y seguridad y p.p. de sellado de juntas con masilla elástica; construida según CTE. Medida de fuera a fuera del cerco.

| Código | Ud | Descripción | Rendimiento | Precio | Importe |
|---|---|---|---|---|---|
| TO01600 | h | OF. 1ª CERRAJERO-CHAPISTA | 0.15 | 19.85 | 2.98 |
| TP00100 | h | PEÓN ESPECIAL | 0.17 | 18.9 | 3.21 |
| KA01100 | m | PRECERCO TUBO ACERO GALVANIZADO ABATIBLE O FIJO | 3 | 3.11 | 9.33 |
| KP02100 | m2 | PUERTA ABATIBLE POLIURETANO (T-III) ACABADO COLOR | 1 | 260.25 | 260.25 |
| RW01900 | m | JUNTA DE SELLADO | 3 | 1.3 | 3.90 |
| WW00300 | u | MATERIAL COMPLEMENTARIO O PZAS. ESPECIALES | 1 | 0.55 | 0.55 |
|  |  | Total |  |  | 280.22 |

**11PPA00210** m2 PUERTA ABATIBLE POLIURETANO TIPO IV (> 3 m2)
Precio: 220.17
Puerta de hojas abatibles, ejecutada con perfiles de espuma integral de poliuretano de 0,6 gr/cm3 de densidad con alma de aluminio templado de 1,3 mm de espesor, acabado lacado en color, tipo IV (> 3 m2), incluso precerco de perfil tubular conformado en frío de acero galvanizado con patillas de fijación, junquillos, juntas de estanqueidad de neopreno, vierteaguas, herrajes de colgar, cierre y seguridad y p.p. de sellado de juntas con masilla elástica; construida según CTE. Medida de fuera a fuera del cerco.

| Código | Ud | Descripción | Rendimiento | Precio | Importe |
|---|---|---|---|---|---|
| TO01600 | h | OF. 1ª CERRAJERO-CHAPISTA | 0.12 | 19.85 | 2.38 |
| TP00100 | h | PEÓN ESPECIAL | 0.15 | 18.9 | 2.84 |
| KA01100 | m | PRECERCO TUBO ACERO GALVANIZADO ABATIBLE O FIJO | 2 | 3.11 | 6.22 |
| KP02200 | m2 | PUERTA ABATIBLE POLIURETANO (T-IV) ACABADO COLOR | 1 | 205.58 | 205.58 |
| RW01900 | m | JUNTA DE SELLADO | 2 | 1.3 | 2.60 |
| WW00300 | u | MATERIAL COMPLEMENTARIO O PZAS. ESPECIALES | 1 | 0.55 | 0.55 |
|  |  | Total |  |  | 220.17 |

**11PPA80000** m2 PUERTA ABATIBLE PVC-U COLOR TIPO III (1,50-3 m2)
Precio: 191.97
Puerta de hojas abatibles, ejecutada con perfiles de policloruro de vinilo, no plastificado (PVC-U) de 3 mm de espesor en su contorno y 1,5 mm de espesor en interiores, reforzado con perfil tubular interior de acero galvanizado de 1,3 mm, color, tipo III (1,50-3 m2), incluso precerco de perfil tubular conformado en frío de acero galvanizado con patillas de fijación, junquillos, juntas de estanqueidad de neopreno, vierteaguas, herrajes de colgar, cierre y seguridad y p.p. de sellado de juntas con masilla elástica; construida según CTE. Medida de fuera a fuera del cerco.

| Código | Ud | Descripción | Rendimiento | Precio | Importe |
|---|---|---|---|---|---|
| TO01600 | h | OF. 1ª CERRAJERO-CHAPISTA | 0.15 | 19.85 | 2.98 |
| TP00100 | h | PEÓN ESPECIAL | 0.17 | 18.9 | 3.21 |
| KA01100 | m | PRECERCO TUBO ACERO GALVANIZADO ABATIBLE O FIJO | 3 | 3.11 | 9.33 |
| KP80020 | m2 | PUERTA ABATIBLE PVC COLOR | 1 | 172 | 172.00 |
| RW01900 | m | JUNTA DE SELLADO | 3 | 1.3 | 3.90 |
| WW00300 | u | MATERIAL COMPLEMENTARIO O PZAS. ESPECIALES | 1 | 0.55 | 0.55 |
|  |  | Total |  |  | 191.97 |

**11PPA80005** m2 PUERTA ABATIBLE PVC-U COLOR TIPO IV (> 3 m2)
Precio: 191.41
Puerta de hojas abatibles, ejecutada con perfiles de policloruro de vinilo, no plastificado (PVC-U) de 3 mm de espesor en su contorno y 1,5 mm de espesor en interiores, reforzado con perfil tubular interior de acero galvanizado de 1,3 mm, color, tipo IV (> 3 m2), incluso precerco de perfil tubular conformado en frío de acero galvanizado con patillas de fijación, junquillos, juntas de estanqueidad de neopreno, vierteaguas, herrajes de colgar, cierre y seguridad y p.p. de sellado de juntas con masilla elástica; construida según CTE. Medida de fuera a fuera del cerco.

| Código | Ud | Descripción | Rendimiento | Precio | Importe |
|---|---|---|---|---|---|
| TO01600 | h | OF. 1ª CERRAJERO-CHAPISTA | 0.12 | 19.85 | 2.38 |
| TP00100 | h | PEÓN ESPECIAL | 0.15 | 18.9 | 2.84 |
| KA01100 | m | PRECERCO TUBO ACERO GALVANIZADO ABATIBLE O FIJO | 4 | 3.11 | 12.44 |
| KP80025 | m2 | PUERTA ABATIBLE PVC COLOR (T-IV) BLANCO | 1 | 168 | 168.00 |
| RW01900 | m | JUNTA DE SELLADO | 4 | 1.3 | 5.20 |
| WW00300 | u | MATERIAL COMPLEMENTARIO O PZAS. ESPECIALES | 1 | 0.55 | 0.55 |
|  |  | Total |  |  | 191.41 |

**11PPA80010** m2 PUERTA ABATIBLE PVC-U IMITACIÓN MADERA TIPO III (1,50-3 m2)
Precio: 205.47
Puerta de hojas abatibles, ejecutada con perfiles de policloruro de vinilo, no plastificado (PVC-U) de 3 mm de espesor en su contorno y 1,5 mm de espesor en interiores, reforzado con perfil tubular interior de acero galvanizado de 1,3 mm, imitación madera, tipo III (1,50-3 m2), incluso precerco de perfil tubular conformado en frío de acero galvanizado con patillas de fijación, junquillos, juntas de estanqueidad de neopreno, vierteaguas, herrajes de colgar, cierre y seguridad y p.p. de sellado de juntas con masilla elástica; construida según CTE. Medida de fuera a fuera del cerco.

| Código | Ud | Descripción | Rendimiento | Precio | Importe |
|---|---|---|---|---|---|
| TO01600 | h | OF. 1ª CERRAJERO-CHAPISTA | 0.15 | 19.85 | 2.98 |
| TP00100 | h | PEÓN ESPECIAL | 0.17 | 18.9 | 3.21 |
| KA01100 | m | PRECERCO TUBO ACERO GALVANIZADO ABATIBLE O FIJO | 3 | 3.11 | 9.33 |
| KP80030 | m2 | PUERTA ABATIBLE PVC IMITANDO MADERA | 1 | 185.5 | 185.50 |
| RW01900 | m | JUNTA DE SELLADO | 3 | 1.3 | 3.90 |
| WW00300 | u | MATERIAL COMPLEMENTARIO O PZAS. ESPECIALES | 1 | 0.55 | 0.55 |
|  |  | Total |  |  | 205.47 |

**11PPA80015** m2 PUERTA ABATIBLE PVC-U IMITACIÓN MADERA TIPO IV (> 3 m2)
Precio: 203.41
Puerta de hojas abatibles, ejecutada con perfiles de policloruro de vinilo, no plastificado (PVC-U) de 3 mm de espesor en su contorno y 1,5 mm de espesor en interiores, reforzado con perfil tubular interior de acero galvanizado de 1,3 mm, imitación madera, tipo IV (> 3 m2), incluso precerco de perfil tubular conformado en frío de acero galvanizado con patillas de fijación, junquillos, juntas de estanqueidad de neopreno, vierteaguas, herrajes de colgar, cierre y seguridad y p.p. de sellado de juntas con masilla elástica; construida según CTE. Medida de fuera a fuera del cerco.

| Código | Ud | Descripción | Rendimiento | Precio | Importe |
|---|---|---|---|---|---|
| TO01600 | h | OF. 1ª CERRAJERO-CHAPISTA | 0.12 | 19.85 | 2.38 |
| TP00100 | h | PEÓN ESPECIAL | 0.15 | 18.9 | 2.84 |
| KA01100 | m | PRECERCO TUBO ACERO GALVANIZADO ABATIBLE O FIJO | 4 | 3.11 | 12.44 |
| KP80035 | m2 | PUERTA ABATIBLE PVC IMITANDO MADERA (T-IV) BLANCO | 1 | 180 | 180.00 |
| RW01900 | m | JUNTA DE SELLADO | 4 | 1.3 | 5.20 |
| WW00300 | u | MATERIAL COMPLEMENTARIO O PZAS. ESPECIALES | 1 | 0.55 | 0.55 |
|  |  | Total |  |  | 203.41 |

###### 11PPC Correderas

**11PPC00001** m2 PUERTA CORREDERA PVC-U TIPO III (1,50-3 m2)
Precio: 149.98
Puerta de hojas corredera, ejecutada con perfiles de policloruro de vinilo, no plastificado (PVC-U) de 3 mm de espesor en su contorno y 1,5 mm de espesor en interiores, reforzado con perfil tubular interior de acero galvanizado de 1,3 mm, color blanco, tipo III (1,50-3 m2), incluso precerco de perfil tubular conformado en frío de acero galvanizado con patillas de fijación, junquillos, juntas de estanqueidad de neopreno, vierteaguas, herrajes de deslizamiento, cierre y seguridad y p.p. de sellado de juntas con masilla elástica. Medida de fuera a fuera del cerco.

| Código | Ud | Descripción | Rendimiento | Precio | Importe |
|---|---|---|---|---|---|
| TO01600 | h | OF. 1ª CERRAJERO-CHAPISTA | 0.15 | 19.85 | 2.98 |
| TP00100 | h | PEÓN ESPECIAL | 0.17 | 18.9 | 3.21 |
| KA01200 | m | PRECERCO TUBO ACERO GALVANIZADO CORREDERA | 3 | 3.57 | 10.71 |
| KP00500 | m2 | PUERTA CORREDERA PVC (T-III) BLANCO | 1 | 128.63 | 128.63 |
| RW01900 | m | JUNTA DE SELLADO | 3 | 1.3 | 3.90 |
| WW00300 | u | MATERIAL COMPLEMENTARIO O PZAS. ESPECIALES | 1 | 0.55 | 0.55 |
|  |  | Total |  |  | 149.98 |

**11PPC00010** m2 PUERTA CORREDERA PVC-U TIPO IV (> 3 m2)
Precio: 125.16
Puerta de hojas correderas, ejecutada con perfiles de policloruro de vinilo, no plastificado (PVC-U) de 3 mm de espesor en su contorno y 1,5 mm de espesor en interiores, reforzado con perfil tubular interior de acero galvanizado de 1,3 mm, color blanco, tipo IV (> 3 m2), incluso precerco de perfil tubular conformado en frío de acero galvanizado con patillas de fijación, junquillos, juntas de estanqueidad de neopreno, vierteaguas, herrajes de deslizamiento, cierre y seguridad y p.p. de sellado de juntas con masilla elástica. Medida de fuera a fuera del cerco.

| Código | Ud | Descripción | Rendimiento | Precio | Importe |
|---|---|---|---|---|---|
| TO01600 | h | OF. 1ª CERRAJERO-CHAPISTA | 0.12 | 19.85 | 2.38 |
| TP00100 | h | PEÓN ESPECIAL | 0.15 | 18.9 | 2.84 |
| KA01200 | m | PRECERCO TUBO ACERO GALVANIZADO CORREDERA | 2 | 3.57 | 7.14 |
| KP00600 | m2 | PUERTA CORREDERA PVC (T-IV) BLANCO | 1 | 109.65 | 109.65 |
| RW01900 | m | JUNTA DE SELLADO | 2 | 1.3 | 2.60 |
| WW00300 | u | MATERIAL COMPLEMENTARIO O PZAS. ESPECIALES | 1 | 0.55 | 0.55 |
|  |  | Total |  |  | 125.16 |

**11PPC00200** m2 PUERTA CORREDERA POLIURETANO TIPO III (1,50-3 m2)
Precio: 231.94
Puerta de hojas corredera, ejecutada con perfiles de espuma integral de poliuretano de 0,6 gr/cm3 de densidad con alma de aluminio templado de 1,3 mm de espesor, acabado lacado en color, tipo III (1,50-3 m2), incluso precerco de perfil tubular conformado en frío de acero galvanizado con patillas de fijación, junquillos, juntas de estanqueidad de neopreno, vierteaguas, herrajes de deslizamiento, cierre y seguridad y p.p. de sellado de juntas con masilla elástica. Medida de fuera a fuera del cerco.

| Código | Ud | Descripción | Rendimiento | Precio | Importe |
|---|---|---|---|---|---|
| TO01600 | h | OF. 1ª CERRAJERO-CHAPISTA | 0.15 | 19.85 | 2.98 |
| TP00100 | h | PEÓN ESPECIAL | 0.17 | 18.9 | 3.21 |
| KA01200 | m | PRECERCO TUBO ACERO GALVANIZADO CORREDERA | 3 | 3.57 | 10.71 |
| KP02300 | m2 | PUERTA CORREDERA POLIURETANO (T-III) ACABADO COLOR | 1 | 210.59 | 210.59 |
| RW01900 | m | JUNTA DE SELLADO | 3 | 1.3 | 3.90 |
| WW00300 | u | MATERIAL COMPLEMENTARIO O PZAS. ESPECIALES | 1 | 0.55 | 0.55 |
|  |  | Total |  |  | 231.94 |

**11PPC00210** m2 PUERTA CORREDERA POLIURETANO TIPO IV (> 3 m2)
Precio: 158.72
Puerta de hojas correderas, ejecutada con perfiles de espuma integral de poliuretano de 0,6 gr/cm3 de densidad con alma de aluminio templado de 1,3 mm de espesor, acabado lacado en color, tipo IV (> 3 m2), incluso precerco de perfil tubular conformado en frío de acero galvanizado con patillas de fijación, junquillos, juntas de estanqueidad de neopreno, vierteaguas, herrajes de deslizamiento, cierre y seguridad y p.p. de sellado de juntas con masilla elástica. Medida de fuera a fuera del cerco.

| Código | Ud | Descripción | Rendimiento | Precio | Importe |
|---|---|---|---|---|---|
| TO01600 | h | OF. 1ª CERRAJERO-CHAPISTA | 0.12 | 19.85 | 2.38 |
| TP00100 | h | PEÓN ESPECIAL | 0.15 | 18.9 | 2.84 |
| KA01200 | m | PRECERCO TUBO ACERO GALVANIZADO CORREDERA | 2 | 3.57 | 7.14 |
| KP02400 | m2 | PUERTA CORREDERA POLIURETANO (T-IV) ACABADO COLOR | 1 | 143.21 | 143.21 |
| RW01900 | m | JUNTA DE SELLADO | 2 | 1.3 | 2.60 |
| WW00300 | u | MATERIAL COMPLEMENTARIO O PZAS. ESPECIALES | 1 | 0.55 | 0.55 |
|  |  | Total |  |  | 158.72 |

**11PPC80000** m2 PUERTA CORREDERA PVC-U COLOR TIPO III (1,50-3 m2)
Precio: 157.2
Puerta de hojas corredera, ejecutada con perfiles de policloruro de vinilo, no plastificado (PVC-U) de 3 mm de espesor en su contorno y 1,5 mm de espesor en interiores, reforzado con perfil tubular interior de acero galvanizado de 1,3 mm, color, tipo III (1,50-3 m2), incluso precerco de perfil tubular conformado en frío de acero galvanizado con patillas de fijación, junquillos, juntas de estanqueidad de neopreno, vierteaguas, herrajes de deslizamiento, cierre y seguridad y p.p. de sellado de juntas con masilla elástica. Medida de fuera a fuera del cerco.

| Código | Ud | Descripción | Rendimiento | Precio | Importe |
|---|---|---|---|---|---|
| TO01600 | h | OF. 1ª CERRAJERO-CHAPISTA | 0.15 | 19.85 | 2.98 |
| TP00100 | h | PEÓN ESPECIAL | 0.17 | 18.9 | 3.21 |
| KA01200 | m | PRECERCO TUBO ACERO GALVANIZADO CORREDERA | 3 | 3.57 | 10.71 |
| KP80040 | m2 | PUERTA CORREDERA PVC COLOR | 1 | 135.85 | 135.85 |
| RW01900 | m | JUNTA DE SELLADO | 3 | 1.3 | 3.90 |
| WW00300 | u | MATERIAL COMPLEMENTARIO O PZAS. ESPECIALES | 1 | 0.55 | 0.55 |
|  |  | Total |  |  | 157.2 |

**11PPC80005** m2 PUERTA CORREDERA PVC-U COLOR TIPO IV (> 3 m2)
Precio: 147.51
Puerta de hojas corredera, ejecutada con perfiles de policloruro de vinilo, no plastificado (PVC-U) de 3 mm de espesor en su contorno y 1,5 mm de espesor en interiores, reforzado con perfil tubular interior de acero galvanizado de 1,3 mm, color, tipo IV (> 3 m2), incluso precerco de perfil tubular conformado en frío de acero galvanizado con patillas de fijación, junquillos, juntas de estanqueidad de neopreno, vierteaguas, herrajes de deslizamiento, cierre y seguridad y p.p. de sellado de juntas con masilla elástica. Medida de fuera a fuera del cerco.

| Código | Ud | Descripción | Rendimiento | Precio | Importe |
|---|---|---|---|---|---|
| TO01600 | h | OF. 1ª CERRAJERO-CHAPISTA | 0.12 | 19.85 | 2.38 |
| TP00100 | h | PEÓN ESPECIAL | 0.15 | 18.9 | 2.84 |
| KA01200 | m | PRECERCO TUBO ACERO GALVANIZADO CORREDERA | 2 | 3.57 | 7.14 |
| KP80045 | m2 | PUERTA CORREDERA PVC COLOR (T-IV) | 1 | 132 | 132.00 |
| RW01900 | m | JUNTA DE SELLADO | 2 | 1.3 | 2.60 |
| WW00300 | u | MATERIAL COMPLEMENTARIO O PZAS. ESPECIALES | 1 | 0.55 | 0.55 |
|  |  | Total |  |  | 147.51 |

**11PPC80010** m2 PUERTA CORREDERA PVC-U IMITACIÓN MADERA TIPO III (1,50-3 m2)
Precio: 163.85
Puerta de hojas corredera, ejecutada con perfiles de policloruro de vinilo, no plastificado (PVC-U) de 3 mm de espesor en su contorno y 1,5 mm de espesor en interiores, reforzado con perfil tubular interior de acero galvanizado de 1,3 mm, imitación madera, tipo III (1,50-3 m2), incluso precerco de perfil tubular conformado en frío de acero galvanizado con patillas de fijación, junquillos, juntas de estanqueidad de neopreno, vierteaguas, herrajes de deslizamiento, cierre y seguridad y p.p. de sellado de juntas con masilla elástica. Medida de fuera a fuera del cerco.

| Código | Ud | Descripción | Rendimiento | Precio | Importe |
|---|---|---|---|---|---|
| TO01600 | h | OF. 1ª CERRAJERO-CHAPISTA | 0.15 | 19.85 | 2.98 |
| TP00100 | h | PEÓN ESPECIAL | 0.17 | 18.9 | 3.21 |
| KA01200 | m | PRECERCO TUBO ACERO GALVANIZADO CORREDERA | 3 | 3.57 | 10.71 |
| KP80050 | m2 | PUERTA CORREDERA PVC IMITANDO MADERA | 1 | 142.5 | 142.50 |
| RW01900 | m | JUNTA DE SELLADO | 3 | 1.3 | 3.90 |
| WW00300 | u | MATERIAL COMPLEMENTARIO O PZAS. ESPECIALES | 1 | 0.55 | 0.55 |
|  |  | Total |  |  | 163.85 |

**11PPC80015** m2 PUERTA CORREDERA PVC-U IMITACIÓN MADERA TIPO IV (> 3 m2)
Precio: 154.51
Puerta de hojas corredera, ejecutada con perfiles de policloruro de vinilo, no plastificado (PVC-U) de 3 mm de espesor en su contorno y 1,5 mm de espesor en interiores, reforzado con perfil tubular interior de acero galvanizado de 1,3 mm, imitación madera, tipo IV (> 3 m2), incluso precerco de perfil tubular conformado en frío de acero galvanizado con patillas de fijación, junquillos, juntas de estanqueidad de neopreno, vierteaguas, herrajes de deslizamiento, cierre y seguridad y p.p. de sellado de juntas con masilla elástica. Medida de fuera a fuera del cerco.

| Código | Ud | Descripción | Rendimiento | Precio | Importe |
|---|---|---|---|---|---|
| TO01600 | h | OF. 1ª CERRAJERO-CHAPISTA | 0.12 | 19.85 | 2.38 |
| TP00100 | h | PEÓN ESPECIAL | 0.15 | 18.9 | 2.84 |
| KA01200 | m | PRECERCO TUBO ACERO GALVANIZADO CORREDERA | 2 | 3.57 | 7.14 |
| KP80055 | m2 | PUERTA CORREDERA PVC IMITANDO MADERA (T-IV) | 1 | 139 | 139.00 |
| RW01900 | m | JUNTA DE SELLADO | 2 | 1.3 | 2.60 |
| WW00300 | u | MATERIAL COMPLEMENTARIO O PZAS. ESPECIALES | 1 | 0.55 | 0.55 |
|  |  | Total |  |  | 154.51 |

###### 11PPF Fijas (04/04/2006)

###### 11PPP Plegables

**11PPP80000** m2 PUERTA PLEGABLE LAMAS VINÍLICAS IMIT. MADERA
Precio: 96.68
Puerta de hojas plegables, ejecutada con lamas vinílicas con terminación imitación madera. de espesor, lacado blanco según normas GSB con espesor mínimo 60 micras, para vidrio termoacustico incluso precerco de perfil tubular conformado en frío de acero galvanizado con patillas de fijación, guias superior e inferior, juntas de estanqueidad de neopreno, vierteaguas, herrajes de colgar, cierre y seguridad y p.p. de sellado de juntas con masilla elástica; construida según CTE. Medida de fuera a fuera del cerco.

| Código | Ud | Descripción | Rendimiento | Precio | Importe |
|---|---|---|---|---|---|
| TP00100 | h | PEÓN ESPECIAL | 0.15 | 18.9 | 2.84 |
| KM80030 | u | PRECERCO MADERA PINO 90x35 mm | 0.56 | 19.09 | 10.69 |
| KP80010 | m2 | PUERTA PLEGABLE LAMAS VINÍLICAS TERM. MADERA | 1 | 80 | 80.00 |
| RW01900 | m | JUNTA DE SELLADO | 2 | 1.3 | 2.60 |
| WW00300 | u | MATERIAL COMPLEMENTARIO O PZAS. ESPECIALES | 1 | 0.55 | 0.55 |
|  |  | Total |  |  | 96.68 |

###### 11PPW Varios (06/01/2008)

##### 11PV Ventanas (06/01/2008)

###### 11PVA Abatibles

**11PVA00001** m2 VENTANA ABATIBLE PVC-U TIPO I (<=0,50 m2)
Precio: 444.32
Ventana de hojas abatibles, ejecutada con perfiles de policloruro de vinilo, no plastificado (PVC-U) de 3 mm de espesor en su contorno y 1,5 mm de espesor en interiores, reforzado con perfil tubular interior de acero galvanizado de 1,3 mm, color blanco, tipo I (<=0,50 m2), incluso precerco de perfil tubular conformado en frío de acero galvanizado con patillas de fijación, junquillos, juntas de estanqueidad de neopreno, vierteaguas, herrajes de colgar, cierre y seguridad y p.p. de sellado de juntas con masilla elástica; construida según CTE. Medida de fuera a fuera del cerco.

| Código | Ud | Descripción | Rendimiento | Precio | Importe |
|---|---|---|---|---|---|
| TO01600 | h | OF. 1ª CERRAJERO-CHAPISTA | 0.35 | 19.85 | 6.95 |
| TP00100 | h | PEÓN ESPECIAL | 0.3 | 18.9 | 5.67 |
| KA01100 | m | PRECERCO TUBO ACERO GALVANIZADO ABATIBLE O FIJO | 6 | 3.11 | 18.66 |
| KP00700 | m2 | VENTANA ABATIBLE PVC (T-I) BLANCO | 1 | 404.69 | 404.69 |
| RW01900 | m | JUNTA DE SELLADO | 6 | 1.3 | 7.80 |
| WW00300 | u | MATERIAL COMPLEMENTARIO O PZAS. ESPECIALES | 1 | 0.55 | 0.55 |
|  |  | Total |  |  | 444.32 |

**11PVA00010** m2 VENTANA ABATIBLE PVC-U TIPO II (0,50-1,50 m2)
Precio: 369.2
Ventana de hojas abatibles, ejecutada con perfiles de policloruro de vinilo, no plastificado (PVC-U) de 3 mm de espesor en su contorno y 1,5 mm de espesor en interiores, reforzado con perfil tubular interior de acero galvanizado de 1,3 mm, color blanco, tipo II (0.50-1,50 m2), incluso precerco de perfil tubular conformado en frío de acero galvanizado con patillas de fijación, junquillos, juntas de estanqueidad de neopreno, vierteaguas, herrajes de colgar, cierre y seguridad y p.p. de sellado de juntas con masilla elástica; construida según CTE. Medida de fuera a fuera del cerco.

| Código | Ud | Descripción | Rendimiento | Precio | Importe |
|---|---|---|---|---|---|
| TO01600 | h | OF. 1ª CERRAJERO-CHAPISTA | 0.2 | 19.85 | 3.97 |
| TP00100 | h | PEÓN ESPECIAL | 0.2 | 18.9 | 3.78 |
| KA01100 | m | PRECERCO TUBO ACERO GALVANIZADO ABATIBLE O FIJO | 4 | 3.11 | 12.44 |
| KP00800 | m2 | VENTANA ABATIBLE PVC (T-II) BLANCO | 1 | 343.26 | 343.26 |
| RW01900 | m | JUNTA DE SELLADO | 4 | 1.3 | 5.20 |
| WW00300 | u | MATERIAL COMPLEMENTARIO O PZAS. ESPECIALES | 1 | 0.55 | 0.55 |
|  |  | Total |  |  | 369.2 |

**11PVA00020** m2 VENTANA ABATIBLE PVC-U TIPO III (1,50-3 m2)
Precio: 185.39
Ventana de hojas abatibles, ejecutada con perfiles de policloruro de vinilo, no plastificado (PVC-U) de 3 mm de espesor en su contorno y 1,5 mm de espesor en interiores, reforzado con perfil tubular interior de acero galvanizado de 1,3 mm, color blanco, tipo III (1,50-3 m2), incluso precerco de perfil tubular conformado en frío de acero galvanizado con patillas de fijación, junquillos, juntas de estanqueidad de neopreno, vierteaguas, herrajes de colgar, cierre y seguridad y p.p. de sellado de juntas con masilla elástica; construida según CTE. Medida de fuera a fuera del cerco.

| Código | Ud | Descripción | Rendimiento | Precio | Importe |
|---|---|---|---|---|---|
| TO01600 | h | OF. 1ª CERRAJERO-CHAPISTA | 0.15 | 19.85 | 2.98 |
| TP00100 | h | PEÓN ESPECIAL | 0.17 | 18.9 | 3.21 |
| KA01100 | m | PRECERCO TUBO ACERO GALVANIZADO ABATIBLE O FIJO | 3 | 3.11 | 9.33 |
| KP00900 | m2 | VENTANA ABATIBLE PVC (T-III) BLANCO | 1 | 165.42 | 165.42 |
| RW01900 | m | JUNTA DE SELLADO | 3 | 1.3 | 3.90 |
| WW00300 | u | MATERIAL COMPLEMENTARIO O PZAS. ESPECIALES | 1 | 0.55 | 0.55 |
|  |  | Total |  |  | 185.39 |

**11PVA00030** m2 VENTANA ABATIBLE PVC-U TIPO IV (> 3 m2)
Precio: 155.82
Ventana de hojas abatibles, ejecutada con perfiles de policloruro de vinilo, no plastificado (PVC-U) de 3 mm de espesor en su contorno y 1,5 mm de espesor en interiores, reforzado con perfil tubular interior de acero galvanizado de 1,3 mm, color blanco, tipo IV (> 3 m2), incluso precerco de perfil tubular conformado en frío de acero galvanizado con patillas de fijación, junquillos, juntas de estanqueidad de neopreno, vierteaguas, herrajes de colgar, cierre y seguridad y p.p. de sellado de juntas con masilla elástica; construida según CTE. Medida de fuera a fuera del cerco.

| Código | Ud | Descripción | Rendimiento | Precio | Importe |
|---|---|---|---|---|---|
| TO01600 | h | OF. 1ª CERRAJERO-CHAPISTA | 0.12 | 19.85 | 2.38 |
| TP00100 | h | PEÓN ESPECIAL | 0.15 | 18.9 | 2.84 |
| KA01100 | m | PRECERCO TUBO ACERO GALVANIZADO ABATIBLE O FIJO | 2 | 3.11 | 6.22 |
| KP01000 | m2 | VENTANA ABATIBLE PVC (T-IV) BLANCO | 1 | 141.23 | 141.23 |
| RW01900 | m | JUNTA DE SELLADO | 2 | 1.3 | 2.60 |
| WW00300 | u | MATERIAL COMPLEMENTARIO O PZAS. ESPECIALES | 1 | 0.55 | 0.55 |
|  |  | Total |  |  | 155.82 |

**11PVA00200** m2 VENTANA ABATIBLE POLIURETANO TIPO I (<=0,50 m2)
Precio: 484.53
Ventana de hojas abatibles, ejecutada con perfiles de espuma integral de poliuretano de 0,6 gr/cm3 de densidad con alma de aluminio templado de 1,3 mm de espesor, acabado lacado en color, tipo I (<=0,50 m2), incluso precerco de perfil tubular conformado en frío de acero galvanizado con patillas de fijación, junquillos, juntas de estanqueidad de neopreno, vierteaguas, herrajes de colgar, cierre y seguridad y p.p. de sellado de juntas con masilla elástica; construida según CTE. Medida de fuera a fuera del cerco.

| Código | Ud | Descripción | Rendimiento | Precio | Importe |
|---|---|---|---|---|---|
| TO01600 | h | OF. 1ª CERRAJERO-CHAPISTA | 0.35 | 19.85 | 6.95 |
| TP00100 | h | PEÓN ESPECIAL | 0.3 | 18.9 | 5.67 |
| KA01100 | m | PRECERCO TUBO ACERO GALVANIZADO ABATIBLE O FIJO | 6 | 3.11 | 18.66 |
| KP02500 | m2 | VENTANA ABATIBLE POLIURETANO (T-I) ACABADO COLOR | 1 | 444.9 | 444.90 |
| RW01900 | m | JUNTA DE SELLADO | 6 | 1.3 | 7.80 |
| WW00300 | u | MATERIAL COMPLEMENTARIO O PZAS. ESPECIALES | 1 | 0.55 | 0.55 |
|  |  | Total |  |  | 484.53 |

**11PVA00210** m2 VENTANA ABATIBLE POLIURETANO TIPO II (0,50-1,50 m2)
Precio: 380.06
Ventana de hojas abatibles, ejecutada con perfiles de espuma integral de poliuretano de 0,6 gr/cm3 de densidad con alma de aluminio templado de 1,3 mm de espesor, acabado lacado en color, tipo II (0,50-1,50 m2), incluso precerco de perfil tubular conformado en frío de acero galvanizado con patillas de fijación, junquillos, juntas de estanqueidad de neopreno, vierteaguas, herrajes de colgar, cierre y seguridad y p.p. de sellado de juntas con masilla elástica; construida según CTE. Medida de fuera a fuera del cerco.

| Código | Ud | Descripción | Rendimiento | Precio | Importe |
|---|---|---|---|---|---|
| TO01600 | h | OF. 1ª CERRAJERO-CHAPISTA | 0.2 | 19.85 | 3.97 |
| TP00100 | h | PEÓN ESPECIAL | 0.2 | 18.9 | 3.78 |
| KA01100 | m | PRECERCO TUBO ACERO GALVANIZADO ABATIBLE O FIJO | 4 | 3.11 | 12.44 |
| KP02600 | m2 | VENTANA ABATIBLE POLIURETANO (T-II) ACABADO COLOR | 1 | 354.12 | 354.12 |
| RW01900 | m | JUNTA DE SELLADO | 4 | 1.3 | 5.20 |
| WW00300 | u | MATERIAL COMPLEMENTARIO O PZAS. ESPECIALES | 1 | 0.55 | 0.55 |
|  |  | Total |  |  | 380.06 |

**11PVA00220** m2 VENTANA ABATIBLE POLIURETANO TIPO III (1,50-3 m2)
Precio: 319.62
Ventana de hojas abatibles ejecutada con perfiles de espuma integral de poliuretano de 0,6 gr/cm3 de densidad con alma de aluminio templado de 1,3 mm de espesor, acabado lacado en color, tipo III (1,50-3 m2), incluso precerco de perfil tubular conformado en frío de acero galvanizado con patillas de fijación, junquillos, juntas de estanqueidad de neopreno, vierteaguas, herrajes de colgar, cierre y seguridad y p.p. de sellado de juntas con masilla elástica; construida según CTE. Medida de fuera a fuera del cerco.

| Código | Ud | Descripción | Rendimiento | Precio | Importe |
|---|---|---|---|---|---|
| TO01600 | h | OF. 1ª CERRAJERO-CHAPISTA | 0.15 | 19.85 | 2.98 |
| TP00100 | h | PEÓN ESPECIAL | 0.17 | 18.9 | 3.21 |
| KA01100 | m | PRECERCO TUBO ACERO GALVANIZADO ABATIBLE O FIJO | 3 | 3.11 | 9.33 |
| KP02700 | m2 | VENTANA ABATIBLE POLIURETANO (T-III) ACABADO COLOR | 1 | 299.65 | 299.65 |
| RW01900 | m | JUNTA DE SELLADO | 3 | 1.3 | 3.90 |
| WW00300 | u | MATERIAL COMPLEMENTARIO O PZAS. ESPECIALES | 1 | 0.55 | 0.55 |
|  |  | Total |  |  | 319.62 |

**11PVA00230** m2 VENTANA ABATIBLE POLIURETANO TIPO IV (> 3 m2)
Precio: 200.21
Ventana de hojas abatibles, ejecutada con perfiles de espuma integral de poliuretano de 0,6 gr/cm3 de densidad con alma de aluminio templado de 1,3 mm de espesor, acabado lacado en color, tipo IV (> 3 m2), incluso precerco de perfil tubular conformado en frío de acero galvanizado con patillas de fijación, junquillos, juntas de estanqueidad de neopreno, vierteaguas, herrajes de colgar, cierre y seguridad y p.p. de sellado de juntas con masilla elástica; construida según CTE. Medida de fuera a fuera del cerco.

| Código | Ud | Descripción | Rendimiento | Precio | Importe |
|---|---|---|---|---|---|
| TO01600 | h | OF. 1ª CERRAJERO-CHAPISTA | 0.12 | 19.85 | 2.38 |
| TP00100 | h | PEÓN ESPECIAL | 0.15 | 18.9 | 2.84 |
| KA01100 | m | PRECERCO TUBO ACERO GALVANIZADO ABATIBLE O FIJO | 2 | 3.11 | 6.22 |
| KP02800 | m2 | VENTANA ABATIBLE POLIURETANO (T-IV) ACABADO COLOR | 1 | 185.62 | 185.62 |
| RW01900 | m | JUNTA DE SELLADO | 2 | 1.3 | 2.60 |
| WW00300 | u | MATERIAL COMPLEMENTARIO O PZAS. ESPECIALES | 1 | 0.55 | 0.55 |
|  |  | Total |  |  | 200.21 |

**11PVA80000** m2 VENTANA ABATIBLE PVC-U COLOR TIPO III (1,50-3 m2)
Precio: 384.97
Ventana de hojas abatibles, ejecutada con perfiles de policloruro de vinilo, no plastificado (PVC-U) de 3 mm de espesor en su contorno y 1,5 mm de espesor en interiores, reforzado con perfil tubular interior de acero galvanizado de 1,3 mm, color, , tipo III (1,50-3 m2), incluso precerco de perfil tubular conformado en frío de acero galvanizado con patillas de fijación, junquillos, juntas de estanqueidad de neopreno, vierteaguas, herrajes de colgar, cierre y seguridad y p.p. de sellado de juntas con masilla elástica; construida según CTE. Medida de fuera a fuera del cerco.

| Código | Ud | Descripción | Rendimiento | Precio | Importe |
|---|---|---|---|---|---|
| TO01600 | h | OF. 1ª CERRAJERO-CHAPISTA | 0.15 | 19.85 | 2.98 |
| TP00100 | h | PEÓN ESPECIAL | 0.17 | 18.9 | 3.21 |
| KA01100 | m | PRECERCO TUBO ACERO GALVANIZADO ABATIBLE O FIJO | 3 | 3.11 | 9.33 |
| KP80060 | m2 | VENTANA ABATIBLE PVC COLOR | 1 | 365 | 365.00 |
| RW01900 | m | JUNTA DE SELLADO | 3 | 1.3 | 3.90 |
| WW00300 | u | MATERIAL COMPLEMENTARIO O PZAS. ESPECIALES | 1 | 0.55 | 0.55 |
|  |  | Total |  |  | 384.97 |

**11PVA80002** m2 VENTANA ABATIBLE PVC-U COLOR TIPO I (<=0,50 m2)
Precio: 719.63
Ventana de hojas abatibles, ejecutada con perfiles de policloruro de vinilo, no plastificado (PVC-U) de 3 mm de espesor en su contorno y 1,5 mm de espesor en interiores, reforzado con perfil tubular interior de acero galvanizado de 1,3 mm, color, , tipo I (<=0,50 m2), incluso precerco de perfil tubular conformado en frío de acero galvanizado con patillas de fijación, junquillos, juntas de estanqueidad de neopreno, vierteaguas, herrajes de colgar, cierre y seguridad y p.p. de sellado de juntas con masilla elástica; construida según CTE. Medida de fuera a fuera del cerco.

| Código | Ud | Descripción | Rendimiento | Precio | Importe |
|---|---|---|---|---|---|
| TO01600 | h | OF. 1ª CERRAJERO-CHAPISTA | 0.35 | 19.85 | 6.95 |
| TP00100 | h | PEÓN ESPECIAL | 0.3 | 18.9 | 5.67 |
| KA01100 | m | PRECERCO TUBO ACERO GALVANIZADO ABATIBLE O FIJO | 6 | 3.11 | 18.66 |
| KP80062 | m2 | VENTANA ABATIBLE PVC COLOR (T-I) | 1 | 680 | 680.00 |
| RW01900 | m | JUNTA DE SELLADO | 6 | 1.3 | 7.80 |
| WW00300 | u | MATERIAL COMPLEMENTARIO O PZAS. ESPECIALES | 1 | 0.55 | 0.55 |
|  |  | Total |  |  | 719.63 |

**11PVA80004** m2 VENTANA ABATIBLE PVC-U COLOR TIPO II (0,50-1,50 m2)
Precio: 430.94
Ventana de hojas abatibles, ejecutada con perfiles de policloruro de vinilo, no plastificado (PVC-U) de 3 mm de espesor en su contorno y 1,5 mm de espesor en interiores, reforzado con perfil tubular interior de acero galvanizado de 1,3 mm, color, , tipo II (0.50-1,50 m2), incluso precerco de perfil tubular conformado en frío de acero galvanizado con patillas de fijación, junquillos, juntas de estanqueidad de neopreno, vierteaguas, herrajes de colgar, cierre y seguridad y p.p. de sellado de juntas con masilla elástica; construida según CTE. Medida de fuera a fuera del cerco.

| Código | Ud | Descripción | Rendimiento | Precio | Importe |
|---|---|---|---|---|---|
| TO01600 | h | OF. 1ª CERRAJERO-CHAPISTA | 0.2 | 19.85 | 3.97 |
| TP00100 | h | PEÓN ESPECIAL | 0.2 | 18.9 | 3.78 |
| KA01100 | m | PRECERCO TUBO ACERO GALVANIZADO ABATIBLE O FIJO | 4 | 3.11 | 12.44 |
| KP80064 | m2 | VENTANA ABATIBLE PVC COLOR (T-II) | 1 | 405 | 405.00 |
| RW01900 | m | JUNTA DE SELLADO | 4 | 1.3 | 5.20 |
| WW00300 | u | MATERIAL COMPLEMENTARIO O PZAS. ESPECIALES | 1 | 0.55 | 0.55 |
|  |  | Total |  |  | 430.94 |

**11PVA80006** m2 VENTANA ABATIBLE PVC-U COLOR TIPO IV (> 3 m2)
Precio: 328.59
Ventana de hojas abatibles, ejecutada con perfiles de policloruro de vinilo, no plastificado (PVC-U) de 3 mm de espesor en su contorno y 1,5 mm de espesor en interiores, reforzado con perfil tubular interior de acero galvanizado de 1,3 mm, color, , tipo IV (> 3 m2), incluso precerco de perfil tubular conformado en frío de acero galvanizado con patillas de fijación, junquillos, juntas de estanqueidad de neopreno, vierteaguas, herrajes de colgar, cierre y seguridad y p.p. de sellado de juntas con masilla elástica; construida según CTE. Medida de fuera a fuera del cerco.

| Código | Ud | Descripción | Rendimiento | Precio | Importe |
|---|---|---|---|---|---|
| TO01600 | h | OF. 1ª CERRAJERO-CHAPISTA | 0.12 | 19.85 | 2.38 |
| TP00100 | h | PEÓN ESPECIAL | 0.15 | 18.9 | 2.84 |
| KA01100 | m | PRECERCO TUBO ACERO GALVANIZADO ABATIBLE O FIJO | 2 | 3.11 | 6.22 |
| KP80066 | m2 | VENTANA ABATIBLE PVC COLOR (T-IV) | 1 | 314 | 314.00 |
| RW01900 | m | JUNTA DE SELLADO | 2 | 1.3 | 2.60 |
| WW00300 | u | MATERIAL COMPLEMENTARIO O PZAS. ESPECIALES | 1 | 0.55 | 0.55 |
|  |  | Total |  |  | 328.59 |

**11PVA80010** m2 VENTANA ABATIBLE PVC-U IMITACIÓN MADERA TIPO III (1,50-3 m2)
Precio: 465.77
Ventana de hojas abatibles, ejecutada con perfiles de policloruro de vinilo, no plastificado (PVC-U) de 3 mm de espesor en su contorno y 1,5 mm de espesor en interiores, reforzado con perfil tubular interior de acero galvanizado de 1,3 mm, imitación madera, , tipo III (1,50-3 m2), incluso precerco de perfil tubular conformado en frío de acero galvanizado con patillas de fijación, junquillos, juntas de estanqueidad de neopreno, vierteaguas, herrajes de colgar, cierre y seguridad y p.p. de sellado de juntas con masilla elástica; construida según CTE. Medida de fuera a fuera del cerco.

| Código | Ud | Descripción | Rendimiento | Precio | Importe |
|---|---|---|---|---|---|
| TO01600 | h | OF. 1ª CERRAJERO-CHAPISTA | 0.15 | 19.85 | 2.98 |
| TP00100 | h | PEÓN ESPECIAL | 0.17 | 18.9 | 3.21 |
| KA01100 | m | PRECERCO TUBO ACERO GALVANIZADO ABATIBLE O FIJO | 3 | 3.11 | 9.33 |
| KP80070 | m2 | VENTANA ABATIBLE PVC IMITACIÓN MADERA | 1 | 445.8 | 445.80 |
| RW01900 | m | JUNTA DE SELLADO | 3 | 1.3 | 3.90 |
| WW00300 | u | MATERIAL COMPLEMENTARIO O PZAS. ESPECIALES | 1 | 0.55 | 0.55 |
|  |  | Total |  |  | 465.77 |

**11PVA80012** m2 VENTANA ABATIBLE PVC-U IMITACIÓN MADERA TIPO I (<=0,50 m2)
Precio: 879.63
Ventana de hojas abatibles, ejecutada con perfiles de policloruro de vinilo, no plastificado (PVC-U) de 3 mm de espesor en su contorno y 1,5 mm de espesor en interiores, reforzado con perfil tubular interior de acero galvanizado de 1,3 mm, imitación madera, , tipo I (<=0,50 m2), incluso precerco de perfil tubular conformado en frío de acero galvanizado con patillas de fijación, junquillos, juntas de estanqueidad de neopreno, vierteaguas, herrajes de colgar, cierre y seguridad y p.p. de sellado de juntas con masilla elástica; construida según CTE. Medida de fuera a fuera del cerco.

| Código | Ud | Descripción | Rendimiento | Precio | Importe |
|---|---|---|---|---|---|
| TO01600 | h | OF. 1ª CERRAJERO-CHAPISTA | 0.35 | 19.85 | 6.95 |
| TP00100 | h | PEÓN ESPECIAL | 0.3 | 18.9 | 5.67 |
| KA01100 | m | PRECERCO TUBO ACERO GALVANIZADO ABATIBLE O FIJO | 6 | 3.11 | 18.66 |
| KP80072 | m2 | VENTANA ABATIBLE PVC IMITACIÓN MADERA (T-I) | 1 | 840 | 840.00 |
| RW01900 | m | JUNTA DE SELLADO | 6 | 1.3 | 7.80 |
| WW00300 | u | MATERIAL COMPLEMENTARIO O PZAS. ESPECIALES | 1 | 0.55 | 0.55 |
|  |  | Total |  |  | 879.63 |

**11PVA80014** m2 VENTANA ABATIBLE PVC-U IMITACIÓN MADERA TIPO II (0,50-1,50 m2)
Precio: 527.94
Ventana de hojas abatibles, ejecutada con perfiles de policloruro de vinilo, no plastificado (PVC-U) de 3 mm de espesor en su contorno y 1,5 mm de espesor en interiores, reforzado con perfil tubular interior de acero galvanizado de 1,3 mm, imitación madera, , tipo II (0.50-1,50 m2), incluso precerco de perfil tubular conformado en frío de acero galvanizado con patillas de fijación, junquillos, juntas de estanqueidad de neopreno, vierteaguas, herrajes de colgar, cierre y seguridad y p.p. de sellado de juntas con masilla elástica; construida según CTE. Medida de fuera a fuera del cerco.

| Código | Ud | Descripción | Rendimiento | Precio | Importe |
|---|---|---|---|---|---|
| TO01600 | h | OF. 1ª CERRAJERO-CHAPISTA | 0.2 | 19.85 | 3.97 |
| TP00100 | h | PEÓN ESPECIAL | 0.2 | 18.9 | 3.78 |
| KA01100 | m | PRECERCO TUBO ACERO GALVANIZADO ABATIBLE O FIJO | 4 | 3.11 | 12.44 |
| KP80074 | m2 | VENTANA ABATIBLE PVC IMITACIÓN MADERA (T-II) | 1 | 502 | 502.00 |
| RW01900 | m | JUNTA DE SELLADO | 4 | 1.3 | 5.20 |
| WW00300 | u | MATERIAL COMPLEMENTARIO O PZAS. ESPECIALES | 1 | 0.55 | 0.55 |
|  |  | Total |  |  | 527.94 |

**11PVA80016** m2 VENTANA ABATIBLE PVC-U IMITACIÓN MADERA TIPO IV (> 3 m2)
Precio: 399.59
Ventana de hojas abatibles, ejecutada con perfiles de policloruro de vinilo, no plastificado (PVC-U) de 3 mm de espesor en su contorno y 1,5 mm de espesor en interiores, reforzado con perfil tubular interior de acero galvanizado de 1,3 mm, imitación madera, , tipo IV (> 3 m2), incluso precerco de perfil tubular conformado en frío de acero galvanizado con patillas de fijación, junquillos, juntas de estanqueidad de neopreno, vierteaguas, herrajes de colgar, cierre y seguridad y p.p. de sellado de juntas con masilla elástica; construida según CTE. Medida de fuera a fuera del cerco.

| Código | Ud | Descripción | Rendimiento | Precio | Importe |
|---|---|---|---|---|---|
| TO01600 | h | OF. 1ª CERRAJERO-CHAPISTA | 0.12 | 19.85 | 2.38 |
| TP00100 | h | PEÓN ESPECIAL | 0.15 | 18.9 | 2.84 |
| KA01100 | m | PRECERCO TUBO ACERO GALVANIZADO ABATIBLE O FIJO | 2 | 3.11 | 6.22 |
| KP80076 | m2 | VENTANA ABATIBLE PVC IMITACIÓN MADERA (T-IV) | 1 | 385 | 385.00 |
| RW01900 | m | JUNTA DE SELLADO | 2 | 1.3 | 2.60 |
| WW00300 | u | MATERIAL COMPLEMENTARIO O PZAS. ESPECIALES | 1 | 0.55 | 0.55 |
|  |  | Total |  |  | 399.59 |

**11PVA80020** m2 OJO DE BUEY BASCULANTE PVC-U BLANCO TIPO III (1,50-3 m2)
Precio: 230.92
Ventana tipo ojo de buey basculante, ejecutada con perfiles de policloruro de vinilo, no plastificado (PVC-U) de 3 mm de espesor en su contorno y 1,5 mm de espesor en interiores, reforzado con perfil tubular interior de acero galvanizado de 1,3 mm, color blanco, tipo III (1,50-3 m2), incluso precerco de perfil tubular conformado en frío de acero galvanizado con patillas de fijación, junquillos, juntas de estanqueidad de neopreno, herrajes, cierre y seguridad y p.p. de sellado de juntas con masilla elástica; construida según CTE. Medida de fuera a fuera del cerco.

| Código | Ud | Descripción | Rendimiento | Precio | Importe |
|---|---|---|---|---|---|
| TO01600 | h | OF. 1ª CERRAJERO-CHAPISTA | 0.15 | 19.85 | 2.98 |
| TP00100 | h | PEÓN ESPECIAL | 0.22 | 18.9 | 4.16 |
| KA01100 | m | PRECERCO TUBO ACERO GALVANIZADO ABATIBLE O FIJO | 3 | 3.11 | 9.33 |
| KP80080 | m2 | VENTANA BASCULANTE OJO DE BUEY PVC PLANCO | 1 | 210 | 210.00 |
| RW01900 | m | JUNTA DE SELLADO | 3 | 1.3 | 3.90 |
| WW00300 | u | MATERIAL COMPLEMENTARIO O PZAS. ESPECIALES | 1 | 0.55 | 0.55 |
|  |  | Total |  |  | 230.92 |

**11PVA80022** m2 OJO DE BUEY BASCULANTE PVC-U BLANCO TIPO I (<=0,50 m2)
Precio: 435.58
Ventana tipo ojo de buey basculante, ejecutada con perfiles de policloruro de vinilo, no plastificado (PVC-U) de 3 mm de espesor en su contorno y 1,5 mm de espesor en interiores, reforzado con perfil tubular interior de acero galvanizado de 1,3 mm, color blanco, tipo I (<=0,50 m2), incluso precerco de perfil tubular conformado en frío de acero galvanizado con patillas de fijación, junquillos, juntas de estanqueidad de neopreno, herrajes, cierre y seguridad y p.p. de sellado de juntas con masilla elástica; construida según CTE. Medida de fuera a fuera del cerco.

| Código | Ud | Descripción | Rendimiento | Precio | Importe |
|---|---|---|---|---|---|
| TO01600 | h | OF. 1ª CERRAJERO-CHAPISTA | 0.35 | 19.85 | 6.95 |
| TP00100 | h | PEÓN ESPECIAL | 0.35 | 18.9 | 6.62 |
| KA01100 | m | PRECERCO TUBO ACERO GALVANIZADO ABATIBLE O FIJO | 6 | 3.11 | 18.66 |
| KP80082 | m2 | VENTANA BASCULANTE OJO DE BUEY PVC PLANCO (T-I) | 1 | 395 | 395.00 |
| RW01900 | m | JUNTA DE SELLADO | 6 | 1.3 | 7.80 |
| WW00300 | u | MATERIAL COMPLEMENTARIO O PZAS. ESPECIALES | 1 | 0.55 | 0.55 |
|  |  | Total |  |  | 435.58 |

**11PVA80024** m2 OJO DE BUEY BASCULANTE PVC-U BLANCO TIPO II (0,50-1,50 m2)
Precio: 261.89
Ventana tipo ojo de buey basculante, ejecutada con perfiles de policloruro de vinilo, no plastificado (PVC-U) de 3 mm de espesor en su contorno y 1,5 mm de espesor en interiores, reforzado con perfil tubular interior de acero galvanizado de 1,3 mm, color blanco, tipo II (0.50-1,50 m2), incluso precerco de perfil tubular conformado en frío de acero galvanizado con patillas de fijación, junquillos, juntas de estanqueidad de neopreno, herrajes, cierre y seguridad y p.p. de sellado de juntas con masilla elástica; construida según CTE. Medida de fuera a fuera del cerco.

| Código | Ud | Descripción | Rendimiento | Precio | Importe |
|---|---|---|---|---|---|
| TO01600 | h | OF. 1ª CERRAJERO-CHAPISTA | 0.2 | 19.85 | 3.97 |
| TP00100 | h | PEÓN ESPECIAL | 0.25 | 18.9 | 4.73 |
| KA01100 | m | PRECERCO TUBO ACERO GALVANIZADO ABATIBLE O FIJO | 4 | 3.11 | 12.44 |
| KP80084 | m2 | VENTANA BASCULANTE OJO DE BUEY PVC PLANCO (T-II) | 1 | 235 | 235.00 |
| RW01900 | m | JUNTA DE SELLADO | 4 | 1.3 | 5.20 |
| WW00300 | u | MATERIAL COMPLEMENTARIO O PZAS. ESPECIALES | 1 | 0.55 | 0.55 |
|  |  | Total |  |  | 261.89 |

**11PVA80026** m2 OJO DE BUEY BASCULANTE PVC-U BLANCO TIPO IV (> 3 m2)
Precio: 195.53
Ventana tipo ojo de buey basculante, ejecutada con perfiles de policloruro de vinilo, no plastificado (PVC-U) de 3 mm de espesor en su contorno y 1,5 mm de espesor en interiores, reforzado con perfil tubular interior de acero galvanizado de 1,3 mm, color blanco, tipo IV (> 3 m2), incluso precerco de perfil tubular conformado en frío de acero galvanizado con patillas de fijación, junquillos, juntas de estanqueidad de neopreno, herrajes, cierre y seguridad y p.p. de sellado de juntas con masilla elástica; construida según CTE. Medida de fuera a fuera del cerco.

| Código | Ud | Descripción | Rendimiento | Precio | Importe |
|---|---|---|---|---|---|
| TO01600 | h | OF. 1ª CERRAJERO-CHAPISTA | 0.12 | 19.85 | 2.38 |
| TP00100 | h | PEÓN ESPECIAL | 0.2 | 18.9 | 3.78 |
| KA01100 | m | PRECERCO TUBO ACERO GALVANIZADO ABATIBLE O FIJO | 2 | 3.11 | 6.22 |
| KP80086 | m2 | VENTANA BASCULANTE OJO DE BUEY PVC PLANCO (T-IV) | 1 | 180 | 180.00 |
| RW01900 | m | JUNTA DE SELLADO | 2 | 1.3 | 2.60 |
| WW00300 | u | MATERIAL COMPLEMENTARIO O PZAS. ESPECIALES | 1 | 0.55 | 0.55 |
|  |  | Total |  |  | 195.53 |

###### 11PVC Correderas

**11PVC00001** m2 VENTANA CORREDERA PVC-U TIPO I (<=0,50 m2)
Precio: 386.6
Ventana de hojas correderas, ejecutada con perfiles de policloruro de vinilo, no plastificado (PVC-U) de 3 mm de espesor en su contorno y 1,5 mm de espesor en interiores, reforzado con perfil tubular interior de acero galvanizado de 1,3 mm, color blanco, tipo I (<=0,50 m2), incluso precerco de perfil tubular conformado en frío de acero galvanizado con patillas de fijación, junquillos, juntas de estanqueidad de neopreno, vierteaguas, herrajes de deslizamiento, cierre y seguridad y p.p. de sellado de juntas con masilla elástica; construida según CTE. Medida de fuera a fuera del cerco.

| Código | Ud | Descripción | Rendimiento | Precio | Importe |
|---|---|---|---|---|---|
| TO01600 | h | OF. 1ª CERRAJERO-CHAPISTA | 0.35 | 19.85 | 6.95 |
| TP00100 | h | PEÓN ESPECIAL | 0.3 | 18.9 | 5.67 |
| KA01200 | m | PRECERCO TUBO ACERO GALVANIZADO CORREDERA | 6 | 3.57 | 21.42 |
| KP01100 | m2 | VENTANA CORREDERA PVC (T-I) BLANCO | 1 | 344.21 | 344.21 |
| RW01900 | m | JUNTA DE SELLADO | 6 | 1.3 | 7.80 |
| WW00300 | u | MATERIAL COMPLEMENTARIO O PZAS. ESPECIALES | 1 | 0.55 | 0.55 |
|  |  | Total |  |  | 386.6 |

**11PVC00010** m2 VENTANA CORREDERA PVC-U TIPO II (0,50-1,50 m2)
Precio: 253.41
Ventana de hojas correderas, ejecutada con perfiles de policloruro de vinilo, no plastificado (PVC-U) de 3 mm de espesor en su contorno y 1,5 mm de espesor en interiores, reforzado con perfil tubular interior de acero galvanizado de 1,3 mm, color blanco, tipo II (0.50-1,50 m2), incluso precerco de perfil tubular conformado en frío de acero galvanizado con patillas de fijación, junquillos, juntas de estanqueidad de neopreno, vierteaguas, herrajes de deslizamiento, cierre y seguridad y p.p. de sellado de juntas con masilla elástica; construida según CTE. Medida de fuera a fuera del cerco.

| Código | Ud | Descripción | Rendimiento | Precio | Importe |
|---|---|---|---|---|---|
| TO01600 | h | OF. 1ª CERRAJERO-CHAPISTA | 0.2 | 19.85 | 3.97 |
| TP00100 | h | PEÓN ESPECIAL | 0.2 | 18.9 | 3.78 |
| KA01200 | m | PRECERCO TUBO ACERO GALVANIZADO CORREDERA | 4 | 3.57 | 14.28 |
| KP01200 | m2 | VENTANA CORREDERA PVC (T-II) BLANCO | 1 | 225.63 | 225.63 |
| RW01900 | m | JUNTA DE SELLADO | 4 | 1.3 | 5.20 |
| WW00300 | u | MATERIAL COMPLEMENTARIO O PZAS. ESPECIALES | 1 | 0.55 | 0.55 |
|  |  | Total |  |  | 253.41 |

**11PVC00020** m2 VENTANA CORREDERA PVC-U TIPO III (1,50-3 m2)
Precio: 115.47
Ventana de hojas correderas, ejecutada con perfiles de policloruro de vinilo, no plastificado (PVC-U) de 3 mm de espesor en su contorno y 1,5 mm de espesor en interiores, reforzado con perfil tubular interior de acero galvanizado de 1,3 mm, color blanco, tipo III (1,50-3 m2), incluso precerco de perfil tubular conformado en frío de acero galvanizado con patillas de fijación, junquillos, juntas de estanqueidad de neopreno, vierteaguas, herrajes de deslizamiento, cierre y seguridad y p.p. de sellado de juntas con masilla elástica; construida según CTE. Medida de fuera a fuera del cerco.

| Código | Ud | Descripción | Rendimiento | Precio | Importe |
|---|---|---|---|---|---|
| TO01600 | h | OF. 1ª CERRAJERO-CHAPISTA | 0.15 | 19.85 | 2.98 |
| TP00100 | h | PEÓN ESPECIAL | 0.17 | 18.9 | 3.21 |
| KA01200 | m | PRECERCO TUBO ACERO GALVANIZADO CORREDERA | 3 | 3.57 | 10.71 |
| KP01300 | m2 | VENTANA CORREDERA PVC (T-III) BLANCO | 1 | 94.12 | 94.12 |
| RW01900 | m | JUNTA DE SELLADO | 3 | 1.3 | 3.90 |
| WW00300 | u | MATERIAL COMPLEMENTARIO O PZAS. ESPECIALES | 1 | 0.55 | 0.55 |
|  |  | Total |  |  | 115.47 |

**11PVC00030** m2 VENTANA CORREDERA PVC-U TIPO IV (> 3 m2)
Precio: 94.66
Ventana de hojas correderas, ejecutada con perfiles de policloruro de vinilo, no plastificado (PVC-U) de 3 mm de espesor en su contorno y 1,5 mm de espesor en interiores, reforzado con perfil tubular interior de acero galvanizado de 1,3 mm, color blanco, tipo IV (> 3 m2), incluso precerco de perfil tubular conformado en frío de acero galvanizado con patillas de fijación, junquillos, juntas de estanqueidad de neopreno, vierteaguas, herrajes de deslizamiento, cierre y seguridad y p.p. de sellado de juntas con masilla elástica; construida según CTE. Medida de fuera a fuera del cerco.

| Código | Ud | Descripción | Rendimiento | Precio | Importe |
|---|---|---|---|---|---|
| TO01600 | h | OF. 1ª CERRAJERO-CHAPISTA | 0.12 | 19.85 | 2.38 |
| TP00100 | h | PEÓN ESPECIAL | 0.15 | 18.9 | 2.84 |
| KA01200 | m | PRECERCO TUBO ACERO GALVANIZADO CORREDERA | 2 | 3.57 | 7.14 |
| KP01400 | m2 | VENTANA CORREDERA PVC (T-IV) BLANCO | 1 | 79.15 | 79.15 |
| RW01900 | m | JUNTA DE SELLADO | 2 | 1.3 | 2.60 |
| WW00300 | u | MATERIAL COMPLEMENTARIO O PZAS. ESPECIALES | 1 | 0.55 | 0.55 |
|  |  | Total |  |  | 94.66 |

**11PVC00200** m2 VENTANA CORREDERA POLIURETANO TIPO I (<=0,50 m2)
Precio: 430.86
Ventana de hojas correderas, ejecutada con perfiles de espuma integral de poliuretano de 0,6 gr/cm3 de densidad con alma de aluminio templado de 1,3 mm de espesor, acabado lacado en color, tipo I (<=0,50 m2), incluso precerco de perfil tubular conformado en frío de acero galvanizado con patillas de fijación, junquillos, juntas de estanqueidad de neopreno, vierteaguas, herrajes de deslizamiento, cierre y seguridad y p.p. de sellado de juntas con masilla elástica; construida según CTE. Medida de fuera a fuera del cerco.

| Código | Ud | Descripción | Rendimiento | Precio | Importe |
|---|---|---|---|---|---|
| TO01600 | h | OF. 1ª CERRAJERO-CHAPISTA | 0.35 | 19.85 | 6.95 |
| TP00100 | h | PEÓN ESPECIAL | 0.3 | 18.9 | 5.67 |
| KA01200 | m | PRECERCO TUBO ACERO GALVANIZADO CORREDERA | 6 | 3.57 | 21.42 |
| KP02900 | m2 | VENTANA CORREDERA POLIURETANO (T-I) ACABADO COLOR | 1 | 388.47 | 388.47 |
| RW01900 | m | JUNTA DE SELLADO | 6 | 1.3 | 7.80 |
| WW00300 | u | MATERIAL COMPLEMENTARIO O PZAS. ESPECIALES | 1 | 0.55 | 0.55 |
|  |  | Total |  |  | 430.86 |

**11PVC00210** m2 VENTANA CORREDERA POLIURETANO TIPO II (0,50-1,50 m2)
Precio: 269.94
Ventana de hojas correderas, ejecutada con perfiles de espuma integral de poliuretano de 0,6 gr/cm3 de densidad con alma de aluminio templado de 1,3 mm de espesor, acabado lacado en color, tipo II (0,50-1,50 m2), incluso precerco de perfil tubular conformado en frío de acero galvanizado con patillas de fijación, junquillos, juntas de estanqueidad de neopreno, vierteaguas, herrajes de deslizamiento, cierre y seguridad y p.p. de sellado de juntas con masilla elástica; construida según CTE. Medida de fuera a fuera del cerco.

| Código | Ud | Descripción | Rendimiento | Precio | Importe |
|---|---|---|---|---|---|
| TO01600 | h | OF. 1ª CERRAJERO-CHAPISTA | 0.2 | 19.85 | 3.97 |
| TP00100 | h | PEÓN ESPECIAL | 0.2 | 18.9 | 3.78 |
| KA01200 | m | PRECERCO TUBO ACERO GALVANIZADO CORREDERA | 4 | 3.57 | 14.28 |
| KP03000 | m2 | VENTANA CORREDERA POLIURETANO (T-II) ACABADO COLOR | 1 | 242.16 | 242.16 |
| RW01900 | m | JUNTA DE SELLADO | 4 | 1.3 | 5.20 |
| WW00300 | u | MATERIAL COMPLEMENTARIO O PZAS. ESPECIALES | 1 | 0.55 | 0.55 |
|  |  | Total |  |  | 269.94 |

**11PVC00220** m2 VENTANA CORREDERA POLIURETANO TIPO III (1,50-3 m2)
Precio: 188.77
Ventana de hojas correderas, ejecutada con perfiles de espuma integral de poliuretano de 0,6 gr/cm3 de densidad con alma de aluminio templado de 1,3 mm de espesor, acabado lacado en color, tipo III (1,50-3 m2), incluso precerco de perfil tubular conformado en frío de acero galvanizado con patillas de fijación, junquillos, juntas de estanqueidad de neopreno, vierteaguas, herrajes de deslizamiento, cierre y seguridad y p.p. de sellado de juntas con masilla elástica; construida según CTE. Medida de fuera a fuera del cerco.

| Código | Ud | Descripción | Rendimiento | Precio | Importe |
|---|---|---|---|---|---|
| TO01600 | h | OF. 1ª CERRAJERO-CHAPISTA | 0.15 | 19.85 | 2.98 |
| TP00100 | h | PEÓN ESPECIAL | 0.17 | 18.9 | 3.21 |
| KA01200 | m | PRECERCO TUBO ACERO GALVANIZADO CORREDERA | 3 | 3.57 | 10.71 |
| KP03100 | m2 | VENTANA CORREDERA POLIURETANO (T-III) ACABADO COLOR | 1 | 167.42 | 167.42 |
| RW01900 | m | JUNTA DE SELLADO | 3 | 1.3 | 3.90 |
| WW00300 | u | MATERIAL COMPLEMENTARIO O PZAS. ESPECIALES | 1 | 0.55 | 0.55 |
|  |  | Total |  |  | 188.77 |

**11PVC00230** m2 VENTANA CORREDERA POLIURETANO TIPO IV(> 3.00 m2)
Precio: 122.92
Ventana de hojas correderas, ejecutada con perfiles de espuma integral de poliuretano de 0,6 gr/cm3 de densidad con alma de aluminio templado de 1,3 mm de espesor, acabado lacado en color, tipo IV (> 3 m2), incluso precerco de perfil tubular conformado en frío de acero galvanizado con patillas de fijación, junquillos, juntas de estanqueidad de neopreno, vierteaguas, herrajes de deslizamiento, cierre y seguridad y p.p. de sellado de juntas con masilla elástica; construida según CTE. Medida de fuera a fuera del cerco.

| Código | Ud | Descripción | Rendimiento | Precio | Importe |
|---|---|---|---|---|---|
| TO01600 | h | OF. 1ª CERRAJERO-CHAPISTA | 0.12 | 19.85 | 2.38 |
| TP00100 | h | PEÓN ESPECIAL | 0.15 | 18.9 | 2.84 |
| KA01200 | m | PRECERCO TUBO ACERO GALVANIZADO CORREDERA | 2 | 3.57 | 7.14 |
| KP03200 | m2 | VENTANA CORREDERA POLIURETANO (T-IV) ACABADO COLOR | 1 | 107.41 | 107.41 |
| RW01900 | m | JUNTA DE SELLADO | 2 | 1.3 | 2.60 |
| WW00300 | u | MATERIAL COMPLEMENTARIO O PZAS. ESPECIALES | 1 | 0.55 | 0.55 |
|  |  | Total |  |  | 122.92 |

**11PVC80000** m2 VENTANA CORREDERA PVC-U COLOR TIPO III (1,50-3 m2)
Precio: 266.35
Ventana de hojas correderas, ejecutada con perfiles de policloruro de vinilo, no plastificado (PVC-U) de 3 mm de espesor en su contorno y 1,5 mm de espesor en interiores, reforzado con perfil tubular interior de acero galvanizado de 1,3 mm, color, tipo III (1,50-3 m2), incluso precerco de perfil tubular conformado en frío de acero galvanizado con patillas de fijación, junquillos, juntas de estanqueidad de neopreno, vierteaguas, herrajes de deslizamiento, cierre y seguridad y p.p. de sellado de juntas con masilla elástica; construida según CTE. Medida de fuera a fuera del cerco.

| Código | Ud | Descripción | Rendimiento | Precio | Importe |
|---|---|---|---|---|---|
| TO01600 | h | OF. 1ª CERRAJERO-CHAPISTA | 0.15 | 19.85 | 2.98 |
| TP00100 | h | PEÓN ESPECIAL | 0.17 | 18.9 | 3.21 |
| KA01200 | m | PRECERCO TUBO ACERO GALVANIZADO CORREDERA | 3 | 3.57 | 10.71 |
| KP80090 | m2 | VENTANA CORREDERA PVC COLOR | 1 | 245 | 245.00 |
| RW01900 | m | JUNTA DE SELLADO | 3 | 1.3 | 3.90 |
| WW00300 | u | MATERIAL COMPLEMENTARIO O PZAS. ESPECIALES | 1 | 0.55 | 0.55 |
|  |  | Total |  |  | 266.35 |

**11PVC80002** m2 VENTANA CORREDERA PVC-U COLOR TIPO I (<=0,50 m2)
Precio: 502.39
Ventana de hojas correderas, ejecutada con perfiles de policloruro de vinilo, no plastificado (PVC-U) de 3 mm de espesor en su contorno y 1,5 mm de espesor en interiores, reforzado con perfil tubular interior de acero galvanizado de 1,3 mm, color, tipo I (<=0,50 m2), incluso precerco de perfil tubular conformado en frío de acero galvanizado con patillas de fijación, junquillos, juntas de estanqueidad de neopreno, vierteaguas, herrajes de deslizamiento, cierre y seguridad y p.p. de sellado de juntas con masilla elástica; construida según CTE. Medida de fuera a fuera del cerco.

| Código | Ud | Descripción | Rendimiento | Precio | Importe |
|---|---|---|---|---|---|
| TO01600 | h | OF. 1ª CERRAJERO-CHAPISTA | 0.35 | 19.85 | 6.95 |
| TP00100 | h | PEÓN ESPECIAL | 0.3 | 18.9 | 5.67 |
| KA01200 | m | PRECERCO TUBO ACERO GALVANIZADO CORREDERA | 6 | 3.57 | 21.42 |
| KP80092 | m2 | VENTANA CORREDERA PVC COLOR (T-I) | 1 | 460 | 460.00 |
| RW01900 | m | JUNTA DE SELLADO | 6 | 1.3 | 7.80 |
| WW00300 | u | MATERIAL COMPLEMENTARIO O PZAS. ESPECIALES | 1 | 0.55 | 0.55 |
|  |  | Total |  |  | 502.39 |

**11PVC80004** m2 VENTANA CORREDERA PVC-U COLOR TIPO II (0,50-1,50 m2)
Precio: 303.78
Ventana de hojas correderas, ejecutada con perfiles de policloruro de vinilo, no plastificado (PVC-U) de 3 mm de espesor en su contorno y 1,5 mm de espesor en interiores, reforzado con perfil tubular interior de acero galvanizado de 1,3 mm, color, tipo II (0.50-1,50 m2), incluso precerco de perfil tubular conformado en frío de acero galvanizado con patillas de fijación, junquillos, juntas de estanqueidad de neopreno, vierteaguas, herrajes de deslizamiento, cierre y seguridad y p.p. de sellado de juntas con masilla elástica; construida según CTE. Medida de fuera a fuera del cerco.

| Código | Ud | Descripción | Rendimiento | Precio | Importe |
|---|---|---|---|---|---|
| TO01600 | h | OF. 1ª CERRAJERO-CHAPISTA | 0.2 | 19.85 | 3.97 |
| TP00100 | h | PEÓN ESPECIAL | 0.2 | 18.9 | 3.78 |
| KA01200 | m | PRECERCO TUBO ACERO GALVANIZADO CORREDERA | 4 | 3.57 | 14.28 |
| KP80094 | m2 | VENTANA CORREDERA PVC COLOR (T-II) | 1 | 276 | 276.00 |
| RW01900 | m | JUNTA DE SELLADO | 4 | 1.3 | 5.20 |
| WW00300 | u | MATERIAL COMPLEMENTARIO O PZAS. ESPECIALES | 1 | 0.55 | 0.55 |
|  |  | Total |  |  | 303.78 |

**11PVC80006** m2 VENTANA CORREDERA PVC-U COLOR TIPO IV (> 3 m2)
Precio: 225.51
Ventana de hojas correderas, ejecutada con perfiles de policloruro de vinilo, no plastificado (PVC-U) de 3 mm de espesor en su contorno y 1,5 mm de espesor en interiores, reforzado con perfil tubular interior de acero galvanizado de 1,3 mm, color, tipo IV (> 3 m2), incluso precerco de perfil tubular conformado en frío de acero galvanizado con patillas de fijación, junquillos, juntas de estanqueidad de neopreno, vierteaguas, herrajes de deslizamiento, cierre y seguridad y p.p. de sellado de juntas con masilla elástica; construida según CTE. Medida de fuera a fuera del cerco.

| Código | Ud | Descripción | Rendimiento | Precio | Importe |
|---|---|---|---|---|---|
| TO01600 | h | OF. 1ª CERRAJERO-CHAPISTA | 0.12 | 19.85 | 2.38 |
| TP00100 | h | PEÓN ESPECIAL | 0.15 | 18.9 | 2.84 |
| KA01200 | m | PRECERCO TUBO ACERO GALVANIZADO CORREDERA | 2 | 3.57 | 7.14 |
| KP80096 | m2 | VENTANA CORREDERA PVC COLOR (T-IV) | 1 | 210 | 210.00 |
| RW01900 | m | JUNTA DE SELLADO | 2 | 1.3 | 2.60 |
| WW00300 | u | MATERIAL COMPLEMENTARIO O PZAS. ESPECIALES | 1 | 0.55 | 0.55 |
|  |  | Total |  |  | 225.51 |

**11PVC80010** m2 VENTANA CORREDERA PVC-U IMITACIÓN MADERA TIPO III (1,50-3 m2)
Precio: 285.85
Ventana de hojas correderas, ejecutada con perfiles de policloruro de vinilo, no plastificado (PVC-U) de 3 mm de espesor en su contorno y 1,5 mm de espesor en interiores, reforzado con perfil tubular interior de acero galvanizado de 1,3 mm, imitación madera, tipo III (1,50-3 m2), incluso precerco de perfil tubular conformado en frío de acero galvanizado con patillas de fijación, junquillos, juntas de estanqueidad de neopreno, vierteaguas, herrajes de deslizamiento, cierre y seguridad y p.p. de sellado de juntas con masilla elástica; construida según CTE. Medida de fuera a fuera del cerco.

| Código | Ud | Descripción | Rendimiento | Precio | Importe |
|---|---|---|---|---|---|
| TO01600 | h | OF. 1ª CERRAJERO-CHAPISTA | 0.15 | 19.85 | 2.98 |
| TP00100 | h | PEÓN ESPECIAL | 0.17 | 18.9 | 3.21 |
| KA01200 | m | PRECERCO TUBO ACERO GALVANIZADO CORREDERA | 3 | 3.57 | 10.71 |
| KP80100 | m2 | VENTANA CORREDERA PVC IMITACION MADERA | 1 | 264.5 | 264.50 |
| RW01900 | m | JUNTA DE SELLADO | 3 | 1.3 | 3.90 |
| WW00300 | u | MATERIAL COMPLEMENTARIO O PZAS. ESPECIALES | 1 | 0.55 | 0.55 |
|  |  | Total |  |  | 285.85 |

**11PVC80012** m2 VENTANA CORREDERA PVC-U IMITACIÓN MADERA TIPO I (<=0,50 m2)
Precio: 542.39
Ventana de hojas correderas, ejecutada con perfiles de policloruro de vinilo, no plastificado (PVC-U) de 3 mm de espesor en su contorno y 1,5 mm de espesor en interiores, reforzado con perfil tubular interior de acero galvanizado de 1,3 mm, imitación madera, tipo I (<=0,50 m2), incluso precerco de perfil tubular conformado en frío de acero galvanizado con patillas de fijación, junquillos, juntas de estanqueidad de neopreno, vierteaguas, herrajes de deslizamiento, cierre y seguridad y p.p. de sellado de juntas con masilla elástica; construida según CTE. Medida de fuera a fuera del cerco.

| Código | Ud | Descripción | Rendimiento | Precio | Importe |
|---|---|---|---|---|---|
| TO01600 | h | OF. 1ª CERRAJERO-CHAPISTA | 0.35 | 19.85 | 6.95 |
| TP00100 | h | PEÓN ESPECIAL | 0.3 | 18.9 | 5.67 |
| KA01200 | m | PRECERCO TUBO ACERO GALVANIZADO CORREDERA | 6 | 3.57 | 21.42 |
| KP80102 | m2 | VENTANA CORREDERA PVC IMITACION MADERA (T-I) | 1 | 500 | 500.00 |
| RW01900 | m | JUNTA DE SELLADO | 6 | 1.3 | 7.80 |
| WW00300 | u | MATERIAL COMPLEMENTARIO O PZAS. ESPECIALES | 1 | 0.55 | 0.55 |
|  |  | Total |  |  | 542.39 |

**11PVC80014** m2 VENTANA CORREDERA PVC-U IMITACIÓN MADERA TIPO II (0,50-1,50 m2)
Precio: 327.78
Ventana de hojas correderas, ejecutada con perfiles de policloruro de vinilo, no plastificado (PVC-U) de 3 mm de espesor en su contorno y 1,5 mm de espesor en interiores, reforzado con perfil tubular interior de acero galvanizado de 1,3 mm, imitación madera, tipo II (0.50-1,50 m2), incluso precerco de perfil tubular conformado en frío de acero galvanizado con patillas de fijación, junquillos, juntas de estanqueidad de neopreno, vierteaguas, herrajes de deslizamiento, cierre y seguridad y p.p. de sellado de juntas con masilla elástica; construida según CTE. Medida de fuera a fuera del cerco.

| Código | Ud | Descripción | Rendimiento | Precio | Importe |
|---|---|---|---|---|---|
| TO01600 | h | OF. 1ª CERRAJERO-CHAPISTA | 0.2 | 19.85 | 3.97 |
| TP00100 | h | PEÓN ESPECIAL | 0.2 | 18.9 | 3.78 |
| KA01200 | m | PRECERCO TUBO ACERO GALVANIZADO CORREDERA | 4 | 3.57 | 14.28 |
| KP80104 | m2 | VENTANA CORREDERA PVC IMITACION MADERA (T-II) | 1 | 300 | 300.00 |
| RW01900 | m | JUNTA DE SELLADO | 4 | 1.3 | 5.20 |
| WW00300 | u | MATERIAL COMPLEMENTARIO O PZAS. ESPECIALES | 1 | 0.55 | 0.55 |
|  |  | Total |  |  | 327.78 |

**11PVC80016** m2 VENTANA CORREDERA PVC-U IMITACIÓN MADERA TIPO IV (> 3 m2)
Precio: 242.56
Ventana de hojas correderas, ejecutada con perfiles de policloruro de vinilo, no plastificado (PVC-U) de 3 mm de espesor en su contorno y 1,5 mm de espesor en interiores, reforzado con perfil tubular interior de acero galvanizado de 1,3 mm, imitación madera, tipo IV (> 3 m2), incluso precerco de perfil tubular conformado en frío de acero galvanizado con patillas de fijación, junquillos, juntas de estanqueidad de neopreno, vierteaguas, herrajes de deslizamiento, cierre y seguridad y p.p. de sellado de juntas con masilla elástica; construida según CTE. Medida de fuera a fuera del cerco.

| Código | Ud | Descripción | Rendimiento | Precio | Importe |
|---|---|---|---|---|---|
| TO01600 | h | OF. 1ª CERRAJERO-CHAPISTA | 0.12 | 19.85 | 2.38 |
| TP00100 | h | PEÓN ESPECIAL | 0.15 | 18.9 | 2.84 |
| KA01200 | m | PRECERCO TUBO ACERO GALVANIZADO CORREDERA | 2 | 3.57 | 7.14 |
| KP80106 | m2 | VENTANA CORREDERA PVC IMITACION MADERA (T-IV) | 1 | 227.05 | 227.05 |
| RW01900 | m | JUNTA DE SELLADO | 2 | 1.3 | 2.60 |
| WW00300 | u | MATERIAL COMPLEMENTARIO O PZAS. ESPECIALES | 1 | 0.55 | 0.55 |
|  |  | Total |  |  | 242.56 |

###### 11PVF Fijas

**11PVF00001** m2 VENTANA FIJA PVC-U TIPO I (<=0,50 m2)
Precio: 264.17
Ventana fija, ejecutada con perfiles de policloruro de vinilo, no plastificado (PVC-U) de 3 mm de espesor en su contorno y 1,5 mm de espesor en interiores, reforzado con perfil tubular interior de acero galvanizado de 1,3 mm, color blanco, tipo I (<=0,50 m2), incluso precerco de perfil tubular conformado en frío de acero galvanizado con patillas de fijación, junquillos, juntas de estanqueidad de neopreno, vierteaguas y p.p. de sellado de juntas con masilla elástica. Medida de fuera a fuera del cerco.

| Código | Ud | Descripción | Rendimiento | Precio | Importe |
|---|---|---|---|---|---|
| TO01600 | h | OF. 1ª CERRAJERO-CHAPISTA | 0.35 | 19.85 | 6.95 |
| TP00100 | h | PEÓN ESPECIAL | 0.3 | 18.9 | 5.67 |
| KA01100 | m | PRECERCO TUBO ACERO GALVANIZADO ABATIBLE O FIJO | 6 | 3.11 | 18.66 |
| KP01500 | m2 | VENTANA FIJA PVC (T-I) BLANCO | 1 | 224.54 | 224.54 |
| RW01900 | m | JUNTA DE SELLADO | 6 | 1.3 | 7.80 |
| WW00300 | u | MATERIAL COMPLEMENTARIO O PZAS. ESPECIALES | 1 | 0.55 | 0.55 |
|  |  | Total |  |  | 264.17 |

**11PVF00010** m2 VENTANA FIJA PVC-U TIPO II (0,50-1,50 m2)
Precio: 197.5
Ventana fija, ejecutada con perfiles de policloruro de vinilo, no plastificado (PVC-U) de 3 mm de espesor en su contorno y 1,5 mm de espesor en interiores, reforzado con perfil tubular interior de acero galvanizado de 1,3 mm, color blanco, tipo II (0,50-1,50 m2), incluso precerco de perfil tubular conformado en frío de acero galvanizado con patillas de fijación, junquillos, juntas de estanqueidad de neopreno, vierteaguas y p.p. de sellado de juntas con masilla elástica. Medida de fuera a fuera del cerco.

| Código | Ud | Descripción | Rendimiento | Precio | Importe |
|---|---|---|---|---|---|
| TO01600 | h | OF. 1ª CERRAJERO-CHAPISTA | 0.2 | 19.85 | 3.97 |
| TP00100 | h | PEÓN ESPECIAL | 0.2 | 18.9 | 3.78 |
| KA01100 | m | PRECERCO TUBO ACERO GALVANIZADO ABATIBLE O FIJO | 4 | 3.11 | 12.44 |
| KP01600 | m2 | VENTANA FIJA PVC (T-II) BLANCO | 1 | 171.56 | 171.56 |
| RW01900 | m | JUNTA DE SELLADO | 4 | 1.3 | 5.20 |
| WW00300 | u | MATERIAL COMPLEMENTARIO O PZAS. ESPECIALES | 1 | 0.55 | 0.55 |
|  |  | Total |  |  | 197.5 |

**11PVF00020** m2 VENTANA FIJA PVC-U TIPO III (1,50-3 m2)
Precio: 97.85
Ventana fija, ejecutada con perfiles de policloruro de vinilo, no plastificado (PVC-U) de 3 mm de espesor en su contorno y 1,5 mm de espesor en interiores, reforzado con perfil tubular interior de acero galvanizado de 1,3 mm, color blanco, tipo III (1,50-3 m2), incluso precerco de perfil tubular conformado en frío de acero galvanizado con patillas de fijación, junquillos, juntas de estanqueidad de neopreno, vierteaguas y p.p. de sellado de juntas con masilla elástica; construida según CTE. Medida de fuera a fuera del cerco.

| Código | Ud | Descripción | Rendimiento | Precio | Importe |
|---|---|---|---|---|---|
| TO01600 | h | OF. 1ª CERRAJERO-CHAPISTA | 0.15 | 19.85 | 2.98 |
| TP00100 | h | PEÓN ESPECIAL | 0.17 | 18.9 | 3.21 |
| KA01100 | m | PRECERCO TUBO ACERO GALVANIZADO ABATIBLE O FIJO | 3 | 3.11 | 9.33 |
| KP01700 | m2 | VENTANA FIJA PVC (T-III) BLANCO | 1 | 77.88 | 77.88 |
| RW01900 | m | JUNTA DE SELLADO | 3 | 1.3 | 3.90 |
| WW00300 | u | MATERIAL COMPLEMENTARIO O PZAS. ESPECIALES | 1 | 0.55 | 0.55 |
|  |  | Total |  |  | 97.85 |

**11PVF00030** m2 VENTANA FIJA PVC-U TIPO IV (> 3 m2)
Precio: 76.17
Ventana fija, ejecutada con perfiles de policloruro de vinilo, no plastificado (PVC-U) de 3 mm de espesor en su contorno y 1,5 mm de espesor en interiores, reforzado con perfil tubular interior de acero galvanizado de 1,3 mm, color blanco, tipo IV (> 3 m2), incluso precerco de perfil tubular conformado en frío de acero galvanizado con patillas de fijación, junquillos, juntas de estanqueidad de neopreno, vierteaguas y p.p. de sellado de juntas con masilla elástica; construida según CTE. Medida de fuera a fuera del cerco.

| Código | Ud | Descripción | Rendimiento | Precio | Importe |
|---|---|---|---|---|---|
| TO01600 | h | OF. 1ª CERRAJERO-CHAPISTA | 0.12 | 19.85 | 2.38 |
| TP00100 | h | PEÓN ESPECIAL | 0.15 | 18.9 | 2.84 |
| KA01100 | m | PRECERCO TUBO ACERO GALVANIZADO ABATIBLE O FIJO | 2 | 3.11 | 6.22 |
| KP01800 | m2 | VENTANA FIJA PVC (T-IV) BLANCO | 1 | 61.58 | 61.58 |
| RW01900 | m | JUNTA DE SELLADO | 2 | 1.3 | 2.60 |
| WW00300 | u | MATERIAL COMPLEMENTARIO O PZAS. ESPECIALES | 1 | 0.55 | 0.55 |
|  |  | Total |  |  | 76.17 |

**11PVF00200** m2 VENTANA FIJA POLIURETANO TIPO I (<=0,50 m2)
Precio: 282.89
Ventana fija, ejecutada con perfiles de espuma integral de poliuretano de 0,6 gr/cm3 de densidad con alma de aluminio templado de 1,3 mm de espesor, acabado lacado en color, tipo I (<=0,50 m2), incluso precerco de perfil tubular conformado en frío de acero galvanizado con patillas de fijación, junquillos, juntas de estanqueidad de neopreno, vierteaguas y p.p. de sellado de juntas con masilla elástica; construida según CTE. Medida de fuera a fuera del cerco.

| Código | Ud | Descripción | Rendimiento | Precio | Importe |
|---|---|---|---|---|---|
| TO01600 | h | OF. 1ª CERRAJERO-CHAPISTA | 0.35 | 19.85 | 6.95 |
| TP00100 | h | PEÓN ESPECIAL | 0.3 | 18.9 | 5.67 |
| KA01100 | m | PRECERCO TUBO ACERO GALVANIZADO ABATIBLE O FIJO | 6 | 3.11 | 18.66 |
| KP03300 | m2 | VENTANA FIJA POLIURETANO (T-I) ACABADO COLOR | 1 | 243.26 | 243.26 |
| RW01900 | m | JUNTA DE SELLADO | 6 | 1.3 | 7.80 |
| WW00300 | u | MATERIAL COMPLEMENTARIO O PZAS. ESPECIALES | 1 | 0.55 | 0.55 |
|  |  | Total |  |  | 282.89 |

**11PVF00210** m2 VENTANA FIJA POLIURETANO TIPO II (0,50-1,50 m2)
Precio: 201.63
Ventana fija, ejecutada con perfiles de espuma integral de poliuretano de 0,6 gr/cm3 de densidad con alma de aluminio templado de 1,3 mm de espesor, acabado lacado en color, tipo II (0,50-1,50 m2), incluso precerco de perfil tubular conformado en frío de acero galvanizado con patillas de fijación, junquillos, juntas de estanqueidad de neopreno, vierteaguas y p.p. de sellado de juntas con masilla elástica; construida según CTE. Medida de fuera a fuera del cerco.

| Código | Ud | Descripción | Rendimiento | Precio | Importe |
|---|---|---|---|---|---|
| TO01600 | h | OF. 1ª CERRAJERO-CHAPISTA | 0.2 | 19.85 | 3.97 |
| TP00100 | h | PEÓN ESPECIAL | 0.2 | 18.9 | 3.78 |
| KA01100 | m | PRECERCO TUBO ACERO GALVANIZADO ABATIBLE O FIJO | 4 | 3.11 | 12.44 |
| KP03400 | m2 | VENTANA FIJA POLIURETANO (T-II) ACABADO COLOR | 1 | 175.69 | 175.69 |
| RW01900 | m | JUNTA DE SELLADO | 4 | 1.3 | 5.20 |
| WW00300 | u | MATERIAL COMPLEMENTARIO O PZAS. ESPECIALES | 1 | 0.55 | 0.55 |
|  |  | Total |  |  | 201.63 |

**11PVF00220** m2 VENTANA FIJA POLIURETANO TIPO III (1,50-3 m2)
Precio: 145.66
Ventana fija, ejecutada con perfiles de espuma integral de poliuretano de 0,6 gr/cm3 de densidad con alma de aluminio templado de 1,3 mm de espesor, acabado lacado en color, tipo III (1,50-3 m2), incluso precerco de perfil tubular conformado en frío de acero galvanizado con patillas de fijación, junquillos, juntas de estanqueidad de neopreno, vierteaguas y p.p. de sellado de juntas con masilla elástica; construida según CTE. Medida de fuera a fuera del cerco.

| Código | Ud | Descripción | Rendimiento | Precio | Importe |
|---|---|---|---|---|---|
| TO01600 | h | OF. 1ª CERRAJERO-CHAPISTA | 0.15 | 19.85 | 2.98 |
| TP00100 | h | PEÓN ESPECIAL | 0.17 | 18.9 | 3.21 |
| KA01100 | m | PRECERCO TUBO ACERO GALVANIZADO ABATIBLE O FIJO | 3 | 3.11 | 9.33 |
| KP03500 | m2 | VENTANA FIJA POLIURETANO (T-III) ACABADO COLOR | 1 | 125.69 | 125.69 |
| RW01900 | m | JUNTA DE SELLADO | 3 | 1.3 | 3.90 |
| WW00300 | u | MATERIAL COMPLEMENTARIO O PZAS. ESPECIALES | 1 | 0.55 | 0.55 |
|  |  | Total |  |  | 145.66 |

**11PVF00230** m2 VENTANA FIJA POLIURETANO TIPO IV (> 3 m2)
Precio: 94.23
Ventana fija, ejecutada con perfiles de espuma integral de poliuretano de 0,6 gr/cm3 de densidad con alma de aluminio templado de 1,3 mm de espesor, acabado lacado en color, tipo IV (> 3 m2), incluso precerco de perfil tubular conformado en frío de acero galvanizado con patillas de fijación, junquillos, juntas de estanqueidad de neopreno, vierteaguas y p.p. de sellado de juntas con masilla elástica; construida según CTE. Medida de fuera a fuera del cerco.

| Código | Ud | Descripción | Rendimiento | Precio | Importe |
|---|---|---|---|---|---|
| TO01600 | h | OF. 1ª CERRAJERO-CHAPISTA | 0.12 | 19.85 | 2.38 |
| TP00100 | h | PEÓN ESPECIAL | 0.15 | 18.9 | 2.84 |
| KA01100 | m | PRECERCO TUBO ACERO GALVANIZADO ABATIBLE O FIJO | 2 | 3.11 | 6.22 |
| KP03600 | m2 | VENTANA FIJA POLIURETANO (T-IV) ACABADO COLOR | 1 | 79.64 | 79.64 |
| RW01900 | m | JUNTA DE SELLADO | 2 | 1.3 | 2.60 |
| WW00300 | u | MATERIAL COMPLEMENTARIO O PZAS. ESPECIALES | 1 | 0.55 | 0.55 |
|  |  | Total |  |  | 94.23 |

**11PVF80000** m2 VENTANA FIJA PVC-U COLOR TIPO III (1,50-3 m2)
Precio: 229.97
Ventana fija, ejecutada con perfiles de policloruro de vinilo, no plastificado (PVC-U) de 3 mm de espesor en su contorno y 1,5 mm de espesor en interiores, reforzado con perfil tubular interior de acero galvanizado de 1,3 mm, color, tipo III (1,50-3 m2), incluso precerco de perfil tubular conformado en frío de acero galvanizado con patillas de fijación, junquillos, juntas de estanqueidad de neopreno, vierteaguas y p.p. de sellado de juntas con masilla elástica; construida según CTE. Medida de fuera a fuera del cerco.

| Código | Ud | Descripción | Rendimiento | Precio | Importe |
|---|---|---|---|---|---|
| TO01600 | h | OF. 1ª CERRAJERO-CHAPISTA | 0.15 | 19.85 | 2.98 |
| TP00100 | h | PEÓN ESPECIAL | 0.17 | 18.9 | 3.21 |
| KA01100 | m | PRECERCO TUBO ACERO GALVANIZADO ABATIBLE O FIJO | 3 | 3.11 | 9.33 |
| KP80110 | m2 | VENTANA FIJA PVC COLOR | 1 | 210 | 210.00 |
| RW01900 | m | JUNTA DE SELLADO | 3 | 1.3 | 3.90 |
| WW00300 | u | MATERIAL COMPLEMENTARIO O PZAS. ESPECIALES | 1 | 0.55 | 0.55 |
|  |  | Total |  |  | 229.97 |

**11PVF80002** m2 VENTANA FIJA PVC-U COLOR TIPO I (<=0,50 m2)
Precio: 439.63
Ventana fija, ejecutada con perfiles de policloruro de vinilo, no plastificado (PVC-U) de 3 mm de espesor en su contorno y 1,5 mm de espesor en interiores, reforzado con perfil tubular interior de acero galvanizado de 1,3 mm color, tipo I (<=0,50 m2), incluso precerco de perfil tubular conformado en frío de acero galvanizado con patillas de fijación, junquillos, juntas de estanqueidad de neopreno, vierteaguas y p.p. de sellado de juntas con masilla elástica; construida según CTE. Medida de fuera a fuera del cerco.

| Código | Ud | Descripción | Rendimiento | Precio | Importe |
|---|---|---|---|---|---|
| TO01600 | h | OF. 1ª CERRAJERO-CHAPISTA | 0.35 | 19.85 | 6.95 |
| TP00100 | h | PEÓN ESPECIAL | 0.3 | 18.9 | 5.67 |
| KA01100 | m | PRECERCO TUBO ACERO GALVANIZADO ABATIBLE O FIJO | 6 | 3.11 | 18.66 |
| KP80112 | m2 | VENTANA FIJA PVC COLOR (T-I) | 1 | 400 | 400.00 |
| RW01900 | m | JUNTA DE SELLADO | 6 | 1.3 | 7.80 |
| WW00300 | u | MATERIAL COMPLEMENTARIO O PZAS. ESPECIALES | 1 | 0.55 | 0.55 |
|  |  | Total |  |  | 439.63 |

**11PVF80004** m2 VENTANA FIJA PVC-U COLOR TIPO II (0,50-1,50 m2)
Precio: 265.94
Ventana fija, ejecutada con perfiles de policloruro de vinilo, no plastificado (PVC-U) de 3 mm de espesor en su contorno y 1,5 mm de espesor en interiores, reforzado con perfil tubular interior de acero galvanizado de 1,3 mm color, tipo II (0,50-1,50 m2), incluso precerco de perfil tubular conformado en frío de acero galvanizado con patillas de fijación, junquillos, juntas de estanqueidad de neopreno, vierteaguas y p.p. de sellado de juntas con masilla elástica; construida según CTE. Medida de fuera a fuera del cerco.

| Código | Ud | Descripción | Rendimiento | Precio | Importe |
|---|---|---|---|---|---|
| TO01600 | h | OF. 1ª CERRAJERO-CHAPISTA | 0.2 | 19.85 | 3.97 |
| TP00100 | h | PEÓN ESPECIAL | 0.2 | 18.9 | 3.78 |
| KA01100 | m | PRECERCO TUBO ACERO GALVANIZADO ABATIBLE O FIJO | 4 | 3.11 | 12.44 |
| KP80114 | m2 | VENTANA FIJA PVC COLOR(T-II) | 1 | 240 | 240.00 |
| RW01900 | m | JUNTA DE SELLADO | 4 | 1.3 | 5.20 |
| WW00300 | u | MATERIAL COMPLEMENTARIO O PZAS. ESPECIALES | 1 | 0.55 | 0.55 |
|  |  | Total |  |  | 265.94 |

**11PVF80006** m2 VENTANA FIJA PVC-U COLOR TIPO IV (> 3 m2)
Precio: 194.59
Ventana fija, ejecutada con perfiles de policloruro de vinilo, no plastificado (PVC-U) de 3 mm de espesor en su contorno y 1,5 mm de espesor en interiores, reforzado con perfil tubular interior de acero galvanizado de 1,3 mm, color, tipo IV (> 3 m2), incluso precerco de perfil tubular conformado en frío de acero galvanizado con patillas de fijación, junquillos, juntas de estanqueidad de neopreno, vierteaguas y p.p. de sellado de juntas con masilla elástica; construida según CTE. Medida de fuera a fuera del cerco.

| Código | Ud | Descripción | Rendimiento | Precio | Importe |
|---|---|---|---|---|---|
| TO01600 | h | OF. 1ª CERRAJERO-CHAPISTA | 0.12 | 19.85 | 2.38 |
| TP00100 | h | PEÓN ESPECIAL | 0.15 | 18.9 | 2.84 |
| KA01100 | m | PRECERCO TUBO ACERO GALVANIZADO ABATIBLE O FIJO | 2 | 3.11 | 6.22 |
| KP80116 | m2 | VENTANA FIJA PVC COLOR (T-IV) | 1 | 180 | 180.00 |
| RW01900 | m | JUNTA DE SELLADO | 2 | 1.3 | 2.60 |
| WW00300 | u | MATERIAL COMPLEMENTARIO O PZAS. ESPECIALES | 1 | 0.55 | 0.55 |
|  |  | Total |  |  | 194.59 |

**11PVF80010** m2 VENTANA FIJA PVC-U IMITACIÓN MADERA TIPO III (1,50-3 m2)
Precio: 262.47
Ventana fija, ejecutada con perfiles de policloruro de vinilo, no plastificado (PVC-U) de 3 mm de espesor en su contorno y 1,5 mm de espesor en interiores, reforzado con perfil tubular interior de acero galvanizado de 1,3 mm, imitación madera, tipo III (1,50-3 m2), incluso precerco de perfil tubular conformado en frío de acero galvanizado con patillas de fijación, junquillos, juntas de estanqueidad de neopreno, vierteaguas y p.p. de sellado de juntas con masilla elástica; construida según CTE. Medida de fuera a fuera del cerco.

| Código | Ud | Descripción | Rendimiento | Precio | Importe |
|---|---|---|---|---|---|
| TO01600 | h | OF. 1ª CERRAJERO-CHAPISTA | 0.15 | 19.85 | 2.98 |
| TP00100 | h | PEÓN ESPECIAL | 0.17 | 18.9 | 3.21 |
| KA01100 | m | PRECERCO TUBO ACERO GALVANIZADO ABATIBLE O FIJO | 3 | 3.11 | 9.33 |
| KP80120 | m2 | VENTANA FIJA PVC IMITACION MADERA | 1 | 242.5 | 242.50 |
| RW01900 | m | JUNTA DE SELLADO | 3 | 1.3 | 3.90 |
| WW00300 | u | MATERIAL COMPLEMENTARIO O PZAS. ESPECIALES | 1 | 0.55 | 0.55 |
|  |  | Total |  |  | 262.47 |

**11PVF80012** m2 VENTANA FIJA PVC-U IMITACIÓN MADERA TIPO I (<=0,50 m2)
Precio: 497.63
Ventana fija, ejecutada con perfiles de policloruro de vinilo, no plastificado (PVC-U) de 3 mm de espesor en su contorno y 1,5 mm de espesor en interiores, reforzado con perfil tubular interior de acero galvanizado de 1,3 mm, imitación madera, tipo I (<=0,50 m2), incluso precerco de perfil tubular conformado en frío de acero galvanizado con patillas de fijación, junquillos, juntas de estanqueidad de neopreno, vierteaguas y p.p. de sellado de juntas con masilla elástica; construida según CTE. Medida de fuera a fuera del cerco.

| Código | Ud | Descripción | Rendimiento | Precio | Importe |
|---|---|---|---|---|---|
| TO01600 | h | OF. 1ª CERRAJERO-CHAPISTA | 0.35 | 19.85 | 6.95 |
| TP00100 | h | PEÓN ESPECIAL | 0.3 | 18.9 | 5.67 |
| KA01100 | m | PRECERCO TUBO ACERO GALVANIZADO ABATIBLE O FIJO | 6 | 3.11 | 18.66 |
| KP80122 | m2 | VENTANA FIJA PVC IMITACION MADERA (T-I) | 1 | 458 | 458.00 |
| RW01900 | m | JUNTA DE SELLADO | 6 | 1.3 | 7.80 |
| WW00300 | u | MATERIAL COMPLEMENTARIO O PZAS. ESPECIALES | 1 | 0.55 | 0.55 |
|  |  | Total |  |  | 497.63 |

**11PVF80014** m2 VENTANA FIJA PVC-U IMITACIÓN MADERA TIPO II (0,50-1,50 m2)
Precio: 300.94
Ventana fija, ejecutada con perfiles de policloruro de vinilo, no plastificado (PVC-U) de 3 mm de espesor en su contorno y 1,5 mm de espesor en interiores, reforzado con perfil tubular interior de acero galvanizado de 1,3 mm, imitación madera, tipo II (0,50-1,50 m2), incluso precerco de perfil tubular conformado en frío de acero galvanizado con patillas de fijación, junquillos, juntas de estanqueidad de neopreno, vierteaguas y p.p. de sellado de juntas con masilla elástica; construida según CTE. Medida de fuera a fuera del cerco.

| Código | Ud | Descripción | Rendimiento | Precio | Importe |
|---|---|---|---|---|---|
| TO01600 | h | OF. 1ª CERRAJERO-CHAPISTA | 0.2 | 19.85 | 3.97 |
| TP00100 | h | PEÓN ESPECIAL | 0.2 | 18.9 | 3.78 |
| KA01100 | m | PRECERCO TUBO ACERO GALVANIZADO ABATIBLE O FIJO | 4 | 3.11 | 12.44 |
| KP80124 | m2 | VENTANA FIJA PVC IMITACION MADERA (T-II) | 1 | 275 | 275.00 |
| RW01900 | m | JUNTA DE SELLADO | 4 | 1.3 | 5.20 |
| WW00300 | u | MATERIAL COMPLEMENTARIO O PZAS. ESPECIALES | 1 | 0.55 | 0.55 |
|  |  | Total |  |  | 300.94 |

**11PVF80016** m2 VENTANA FIJA PVC-U IMITACIÓN MADERA TIPO IV (> 3 m2)
Precio: 222.59
Ventana fija, ejecutada con perfiles de policloruro de vinilo, no plastificado (PVC-U) de 3 mm de espesor en su contorno y 1,5 mm de espesor en interiores, reforzado con perfil tubular interior de acero galvanizado de 1,3 mm, imitación madera, tipo IV (> 3 m2), incluso precerco de perfil tubular conformado en frío de acero galvanizado con patillas de fijación, junquillos, juntas de estanqueidad de neopreno, vierteaguas y p.p. de sellado de juntas con masilla elástica; construida según CTE. Medida de fuera a fuera del cerco.

| Código | Ud | Descripción | Rendimiento | Precio | Importe |
|---|---|---|---|---|---|
| TO01600 | h | OF. 1ª CERRAJERO-CHAPISTA | 0.12 | 19.85 | 2.38 |
| TP00100 | h | PEÓN ESPECIAL | 0.15 | 18.9 | 2.84 |
| KA01100 | m | PRECERCO TUBO ACERO GALVANIZADO ABATIBLE O FIJO | 2 | 3.11 | 6.22 |
| KP80126 | m2 | VENTANA FIJA PVC IMITACION MADERA (T-IV) | 1 | 208 | 208.00 |
| RW01900 | m | JUNTA DE SELLADO | 2 | 1.3 | 2.60 |
| WW00300 | u | MATERIAL COMPLEMENTARIO O PZAS. ESPECIALES | 1 | 0.55 | 0.55 |
|  |  | Total |  |  | 222.59 |

###### 11PVP Plegables (06/01/2008)

###### 11PVW Varios (06/01/2008)

##### 11PW Varios (06/01/2008)

###### 11PWW Varios (06/01/2008)

#### 11R RECUPERACIÓN (06/01/2008)

##### 11RA Armarios (06/01/2008)

###### 11RAL Limpieza y tratamientos (06/01/2008)

###### 11RAR Refuerzos y consolidaciones (06/01/2008)

###### 11RAS Sustituciones y reposiciones (06/01/2008)

###### 11RAW Varios (06/01/2008)

##### 11RB Barandillas y rejas (06/01/2008)

###### 11RBL Limpieza y tratamientos (06/01/2008)

###### 11RBR Refuerzos y consolidaciones (06/01/2008)

###### 11RBS Sustituciones y reposiciones (06/01/2008)

###### 11RBW Varios (06/01/2008)

##### 11RC Celosías y persianas (06/01/2008)

###### 11RCL Limpieza y tratamientos (06/01/2008)

###### 11RCR Refuerzos y consolidaciones (06/01/2008)

###### 11RCS Sustituciones y reposiciones (06/01/2008)

###### 11RCW Varios (06/01/2008)

##### 11RM Mamparas (06/01/2008)

###### 11RML Limpieza y tratamientos (06/01/2008)

###### 11RMR Refuerzos y consolidaciones (06/01/2008)

###### 11RMS Sustituciones y reposiciones (06/01/2008)

###### 11RMW Varios (06/01/2008)

##### 11RP Puertas (06/01/2008)

###### 11RPL Limpieza y tratamientos (06/01/2008)

###### 11RPR Refuerzos y consolidaciones (06/01/2008)

###### 11RPS Sustituciones y reposiciones (06/01/2008)

###### 11RPW Varios (06/01/2008)

##### 11RV Ventanas (06/01/2008)

###### 11RVL Limpieza y tratamientos (06/01/2008)

###### 11RVR Refuerzos y consolidaciones (06/01/2008)

###### 11RVS Sustituciones y reposiciones (06/01/2008)

###### 11RVW Varios (06/01/2008)

##### 11RW Varios (06/01/2008)

###### 11RWL Limpieza y tratamientos (06/01/2008)

###### 11RWR Refuerzos y consolidaciones (06/01/2008)

###### 11RWS Sustituciones y reposiciones (06/01/2008)

###### 11RWW Varios (06/01/2008)

#### 11S SEGURIDAD Y PROTECCIÓN (06/01/2008)

##### 11SB Barandillas

###### 11SBA Acero

**11SBA00001** m BARANDILLA AC. CAL. BAST. SENC. PLET. ENTREP. CUADRAD. 14 mm
Precio: 61.6
Barandilla en acero laminado en caliente formada por: bastidor sencillo de pletina de 60,8 mm, entrepaño de barrotes de cuadradillo de 14 mm y anclajes a elementos de fábrica o forjados, incluso p.p. de material de agarre y colocación. Medida la longitud ejecutada.

| Código | Ud | Descripción | Rendimiento | Precio | Importe |
|---|---|---|---|---|---|
| ATC00100 | h | CUADRILLA ALBAÑILERÍA, FORMADA POR OFICIAL 1ª Y PEÓN ESP. | 0.5 | 38.75 | 19.38 |
| TO01600 | h | OF. 1ª CERRAJERO-CHAPISTA | 0.4 | 19.85 | 7.94 |
| KA00100 | kg | ACERO EN CUADRADILLOS MANUFACTURADO | 15.4 | 1.33 | 20.48 |
| KA00200 | kg | ACERO EN PLETINAS MANUFACTURADO | 10 | 1.24 | 12.40 |
| WW00300 | u | MATERIAL COMPLEMENTARIO O PZAS. ESPECIALES | 2 | 0.55 | 1.10 |
| WW00400 | u | PEQUEÑO MATERIAL | 1 | 0.3 | 0.30 |
|  |  | Total |  |  | 61.6 |

**11SBA00002** m BARANDILLA AC. FRIO BAST. SENC. Y ENTRP. TUBO 50x25x2 mm
Precio: 66.57
Barandilla en acero laminado en frío formada por: bastidor sencillo y entrepaño de barrotes de tubo de 50x25x2 mm anclajes a elementos de fábrica o forjados, incluso p.p. de material de agarre y colocación. Medida la longitud ejecutada.

| Código | Ud | Descripción | Rendimiento | Precio | Importe |
|---|---|---|---|---|---|
| ATC00100 | h | CUADRILLA ALBAÑILERÍA, FORMADA POR OFICIAL 1ª Y PEÓN ESP. | 0.5 | 38.75 | 19.38 |
| TO01600 | h | OF. 1ª CERRAJERO-CHAPISTA | 0.4 | 19.85 | 7.94 |
| KA00500 | kg | ACERO EN PERFILES TUBULARES MANUFACTURADO | 22.8 | 1.66 | 37.85 |
| WW00300 | u | MATERIAL COMPLEMENTARIO O PZAS. ESPECIALES | 2 | 0.55 | 1.10 |
| WW00400 | u | PEQUEÑO MATERIAL | 1 | 0.3 | 0.30 |
|  |  | Total |  |  | 66.57 |

**11SBA00003** m BARANDILLA AC. BAST. DOBLE TUBO, ENTREP. MALLA
Precio: 53.14
Barandilla en acero formada por: bastidor con doble barandal en tubo laminado en frío de diám.60x2 mm y diám. 40x2 mm, entrepaño de malla galvanizada con marco laminado en caliente de 25x30 mm y pletina de 20x5 mm, separadores de entrepaño de tubo diám. 20x1,5 mm, anclajes a elementos de fábrica o forjados, incluso p.p. de material de agarre y colocación. Medida la longitud ejecutada.

| Código | Ud | Descripción | Rendimiento | Precio | Importe |
|---|---|---|---|---|---|
| ATC00100 | h | CUADRILLA ALBAÑILERÍA, FORMADA POR OFICIAL 1ª Y PEÓN ESP. | 0.6 | 38.75 | 23.25 |
| TO01600 | h | OF. 1ª CERRAJERO-CHAPISTA | 0.4 | 19.85 | 7.94 |
| KA00200 | kg | ACERO EN PLETINAS MANUFACTURADO | 1.85 | 1.24 | 2.29 |
| KA00400 | kg | ACERO EN PERFILES NORMALIZADOS MANUFACTURADO | 3.19 | 1.45 | 4.63 |
| KA00500 | kg | ACERO EN PERFILES TUBULARES MANUFACTURADO | 7.7 | 1.66 | 12.78 |
| WW00300 | u | MATERIAL COMPLEMENTARIO O PZAS. ESPECIALES | 3 | 0.55 | 1.65 |
| WW00400 | u | PEQUEÑO MATERIAL | 2 | 0.3 | 0.60 |
|  |  | Total |  |  | 53.14 |

**11SBA00004** m BARANDILLA AC. CAL. BAST. SENC. PLET. ENTREP. CUADRAD. 12 mm
Precio: 53.86
Barandilla en acero laminado en caliente formada por: bastidor sencillo de pletina de 40x8 mm, entrepaño de barrotes de cuadradillo de 12 mm y anclajes a elementos de fábrica o forjados, incluso p.p. de material de agarre y colocación. Medida la longitud ejecutada.

| Código | Ud | Descripción | Rendimiento | Precio | Importe |
|---|---|---|---|---|---|
| ATC00100 | h | CUADRILLA ALBAÑILERÍA, FORMADA POR OFICIAL 1ª Y PEÓN ESP. | 0.5 | 38.75 | 19.38 |
| TO01600 | h | OF. 1ª CERRAJERO-CHAPISTA | 0.4 | 19.85 | 7.94 |
| KA00100 | kg | ACERO EN CUADRADILLOS MANUFACTURADO | 12 | 1.33 | 15.96 |
| KA00200 | kg | ACERO EN PLETINAS MANUFACTURADO | 7.4 | 1.24 | 9.18 |
| WW00300 | u | MATERIAL COMPLEMENTARIO O PZAS. ESPECIALES | 2 | 0.55 | 1.10 |
| WW00400 | u | PEQUEÑO MATERIAL | 1 | 0.3 | 0.30 |
|  |  | Total |  |  | 53.86 |

**11SBA00007** m BARANDILLA AC. CAL. PLET. GALVANIZ. ELECTROSOLDADAS
Precio: 78.95
Barandilla en acero laminado en caliente de pletinas galvanizadas electrosoldadas, formada por marco perimetral de pletina de 20x2 mm con taladros, entrepaño de retícula de 60x60 sistema manual con pletinas portantes de 20x2 mm con encastres y pletinas separadoras de 10x2 mm soldadas entre si, anclajes a elementos de fábrica o forjado, incluso corte y elaboración, acoplamiento y montaje, lijado, imprimación con 40 micras de minio plomo y p.p. de soldaduras, piezas especiales, material de agarre y colocación. Medida la longitud ejecutada.

| Código | Ud | Descripción | Rendimiento | Precio | Importe |
|---|---|---|---|---|---|
| ATC00100 | h | CUADRILLA ALBAÑILERÍA, FORMADA POR OFICIAL 1ª Y PEÓN ESP. | 0.6 | 38.75 | 23.25 |
| TO01600 | h | OF. 1ª CERRAJERO-CHAPISTA | 0.4 | 19.85 | 7.94 |
| KS00300 | m | BARANDILLA RETIC. 60x60 cm PLETINAS 20.2, 10.2 | 1 | 46.21 | 46.21 |
| WW00300 | u | MATERIAL COMPLEMENTARIO O PZAS. ESPECIALES | 2 | 0.55 | 1.10 |
| WW00400 | u | PEQUEÑO MATERIAL | 1.5 | 0.3 | 0.45 |
|  |  | Total |  |  | 78.95 |

**11SBA00011** m BARANDILLA AC. FRIO BAST. SENC. Y ENTREP. TUBO 40x20x2 mm
Precio: 58.77
Barandilla en acero laminado en frío formada por: bastidor sencillo,entrepaño de barrotes de tubo de 40x20x2 mm anclajes a elementos de fábrica o forjados, incluso p.p. de material de agarre y colocación. Medida la longitud ejecutada.

| Código | Ud | Descripción | Rendimiento | Precio | Importe |
|---|---|---|---|---|---|
| ATC00100 | h | CUADRILLA ALBAÑILERÍA, FORMADA POR OFICIAL 1ª Y PEÓN ESP. | 0.5 | 38.75 | 19.38 |
| TO01600 | h | OF. 1ª CERRAJERO-CHAPISTA | 0.4 | 19.85 | 7.94 |
| KA00500 | kg | ACERO EN PERFILES TUBULARES MANUFACTURADO | 18.1 | 1.66 | 30.05 |
| WW00300 | u | MATERIAL COMPLEMENTARIO O PZAS. ESPECIALES | 2 | 0.55 | 1.10 |
| WW00400 | u | PEQUEÑO MATERIAL | 1 | 0.3 | 0.30 |
|  |  | Total |  |  | 58.77 |

**11SBA00018** m BARANDILLA DE CERRAJERÍA ARTÍSTICA
Precio: 98.83
Barandilla de cerrajería artistica formada por: barrotes verticales de cuadradillos de 16 mm separados eje 15 cm marco de pletinas de 60x8 mm; tres macollas por barrote, de base de 40x35 mm, intermedia de 70x35 mm y anilla de 20x35 mm, incluso p.p. de anclajes a elementos de fábrica o forjados, material de agarre, colocación y ayudas de albañilería. Medida la longitud ejecutada.

| Código | Ud | Descripción | Rendimiento | Precio | Importe |
|---|---|---|---|---|---|
| ATC00100 | h | CUADRILLA ALBAÑILERÍA, FORMADA POR OFICIAL 1ª Y PEÓN ESP. | 0.5 | 38.75 | 19.38 |
| TO01600 | h | OF. 1ª CERRAJERO-CHAPISTA | 2 | 19.85 | 39.70 |
| KA00100 | kg | ACERO EN CUADRADILLOS MANUFACTURADO | 14 | 1.33 | 18.62 |
| KA00200 | kg | ACERO EN PLETINAS MANUFACTURADO | 7.8 | 1.24 | 9.67 |
| UU01000 | u | MACOLLA DE ANILLA 20x35 DIAG. INTERIOR 16 mm | 2.35 | 0.25 | 0.59 |
| UU01100 | u | MACOLLA DE BASE 40x35 DIAG. INTERIOR 16 mm | 14 | 0.44 | 6.16 |
| UU01200 | u | MACOLLA INTERMEDIA 70x35 DIAG. INTERIOR 16 mm | 2.35 | 0.94 | 2.21 |
| WW00300 | u | MATERIAL COMPLEMENTARIO O PZAS. ESPECIALES | 4 | 0.55 | 2.20 |
| WW00400 | u | PEQUEÑO MATERIAL | 1 | 0.3 | 0.30 |
|  |  | Total |  |  | 98.83 |

**11SBA00020** m BARANDILLA ESCALERA AC. CAL. BAST. PLET. ENTREP. CUADRILLO
Precio: 53.39
Barandilla de escalera en acero laminado en caliente, formada por: bastidor sencillo de pletina de 40x8 mm, entrepaño de barrotes de cuadradillos de 12 mm y anclajes a elementos de fábrica o forjados, incluso p.p. de material de agarre y colocación. Medida la longitud ejecutada.

| Código | Ud | Descripción | Rendimiento | Precio | Importe |
|---|---|---|---|---|---|
| ATC00100 | h | CUADRILLA ALBAÑILERÍA, FORMADA POR OFICIAL 1ª Y PEÓN ESP. | 0.6 | 38.75 | 23.25 |
| TO01600 | h | OF. 1ª CERRAJERO-CHAPISTA | 0.4 | 19.85 | 7.94 |
| KA00100 | kg | ACERO EN CUADRADILLOS MANUFACTURADO | 10.15 | 1.33 | 13.50 |
| KA00200 | kg | ACERO EN PLETINAS MANUFACTURADO | 5.2 | 1.24 | 6.45 |
| WW00300 | u | MATERIAL COMPLEMENTARIO O PZAS. ESPECIALES | 3 | 0.55 | 1.65 |
| WW00400 | u | PEQUEÑO MATERIAL | 2 | 0.3 | 0.60 |
|  |  | Total |  |  | 53.39 |

**11SBA00021** m BARANDILLA ESCALERA AC. FRIO BAST. Y ENTREP. TUBO
Precio: 63.49
Barandilla de escalera en acero laminado en frío formado por: bastidor sencillo y entrepaño de barrotes de tubo de 40x20x2 mm anclajes a elementos de fábrica o forjados, incluso p.p. de material de agarre y colocación. Medida la longitud ejecutada.

| Código | Ud | Descripción | Rendimiento | Precio | Importe |
|---|---|---|---|---|---|
| ATC00100 | h | CUADRILLA ALBAÑILERÍA, FORMADA POR OFICIAL 1ª Y PEÓN ESP. | 0.6 | 38.75 | 23.25 |
| TO01600 | h | OF. 1ª CERRAJERO-CHAPISTA | 0.4 | 19.85 | 7.94 |
| KA00500 | kg | ACERO EN PERFILES TUBULARES MANUFACTURADO | 18.1 | 1.66 | 30.05 |
| WW00300 | u | MATERIAL COMPLEMENTARIO O PZAS. ESPECIALES | 3 | 0.55 | 1.65 |
| WW00400 | u | PEQUEÑO MATERIAL | 2 | 0.3 | 0.60 |
|  |  | Total |  |  | 63.49 |

**11SBA00101** m BARANDILLA ESCALERA AC. CAL. PLET. GALVANIZ. ELECTROSOLDADO
Precio: 71.33
Barandilla de escalera en acero laminado en caliente de pletinas galvanizadas electrosoldadas,formada por marco perimetral de pletina de 20x2 mm con taladros, entrepaño de retícula de 60x60 sistema manual con pletinas portantes de 20x2 mm con encastres y pletinas separadores de 10x2mm soldadas entre si, anclajes a elementos de fábrica o forjado, incluso corte y elaboración,acoplamiento y montaje, lijado, imprimación con 40 micras de minio plomo y p.p. de soldaduras,piezas especiales, material de agarre y colocación. Medida la longitud ejecutada.

| Código | Ud | Descripción | Rendimiento | Precio | Importe |
|---|---|---|---|---|---|
| ATC00100 | h | CUADRILLA ALBAÑILERÍA, FORMADA POR OFICIAL 1ª Y PEÓN ESP. | 0.65 | 38.75 | 25.19 |
| TO01600 | h | OF. 1ª CERRAJERO-CHAPISTA | 0.4 | 19.85 | 7.94 |
| KS00200 | m | BARANDILLA ESC. ALUM. RETIC. 60x60 cm PLETINAS 20.2, 10.2 | 1 | 35.8 | 35.80 |
| WW00300 | u | MATERIAL COMPLEMENTARIO O PZAS. ESPECIALES | 3 | 0.55 | 1.65 |
| WW00400 | u | PEQUEÑO MATERIAL | 2.5 | 0.3 | 0.75 |
|  |  | Total |  |  | 71.33 |

**11SBA90022** m BARANDILLA RAMPA PERS CON DISC AC. FRIO PASAMANOS TUBO 50x4 mm
Precio: 40.04
Barandilla de rampa accesible para personas con dicapacidad en acero laminado en frio: bastidor con perfices tipo T de 50.6 mm cada metro y pasamanos con tubulara de 50.4 mm anclajes a elementos de fábrica o forjados, incluso p.p. de material de agarre y colocación. Medida la longitud ejecutada.

| Código | Ud | Descripción | Rendimiento | Precio | Importe |
|---|---|---|---|---|---|
| ATC00100 | h | CUADRILLA ALBAÑILERÍA, FORMADA POR OFICIAL 1ª Y PEÓN ESP. | 0.6 | 38.75 | 23.25 |
| TO01600 | h | OF. 1ª CERRAJERO-CHAPISTA | 0.4 | 19.85 | 7.94 |
| KA00200 | kg | ACERO EN PLETINAS MANUFACTURADO | 2.11 | 1.24 | 2.62 |
| KA00500 | kg | ACERO EN PERFILES TUBULARES MANUFACTURADO | 2.4 | 1.66 | 3.98 |
| WW00300 | u | MATERIAL COMPLEMENTARIO O PZAS. ESPECIALES | 3 | 0.55 | 1.65 |
| WW00400 | u | PEQUEÑO MATERIAL | 2 | 0.3 | 0.60 |
|  |  | Total |  |  | 40.04 |

**11SBA90030** u PASAMANOS ACERO INOXIDABLE DIAM. 50 mm
Precio: 219
De pasamanos de acero inoxidable de 50 mm de diámetro, a 90 cm del suelo , fijado mediante soportes de acero inoxidable, atornillados al pasamanos y recibidos a la barandilla, incluso p.p. de pequeño material. Medida la longitud desarrollada.

| Código | Ud | Descripción | Rendimiento | Precio | Importe |
|---|---|---|---|---|---|
| TO01500 | h | OF. 1ª CARPINTERÍA | 0.5 | 19.85 | 9.93 |
| TO02200 | h | OFICIAL 2ª | 0.3 | 19.35 | 5.81 |
| KA81180 | u | GARRA DE ACERO INOX. PARA PASAMANOS | 2 | 3.33 | 6.66 |
| KA81190 | m | PASAMANOS DE AYUDA EN ACERO INOXIDABLE | 4.53 | 43.2 | 195.70 |
| WW00400 | u | PEQUEÑO MATERIAL | 3 | 0.3 | 0.90 |
|  |  | Total |  |  | 219 |

**11SBA90031** u DOBLE PASAMANOS ACERO INOXIDABLE DIAM. 50 mm
Precio: 112.29
De doble pasamanos de acero inoxidable de 50 mm de diámetro, fijado mediante soportes de acero inoxidable, atornillados al pasamanos y recibidos a la barandilla, incluso p.p. de pequeño material. Medida la longitud desarrollada.

| Código | Ud | Descripción | Rendimiento | Precio | Importe |
|---|---|---|---|---|---|
| TO01500 | h | OF. 1ª CARPINTERÍA | 0.5 | 19.85 | 9.93 |
| TO02200 | h | OFICIAL 2ª | 0.3 | 19.35 | 5.81 |
| KA81180 | u | GARRA DE ACERO INOX. PARA PASAMANOS | 2 | 3.33 | 6.66 |
| KA81190 | m | PASAMANOS DE AYUDA EN ACERO INOXIDABLE | 2.06 | 43.2 | 88.99 |
| WW00400 | u | PEQUEÑO MATERIAL | 3 | 0.3 | 0.90 |
|  |  | Total |  |  | 112.29 |

**11SBA90032** m PASAMANOS AC. LAM. FRIO TUBO 50x4 mm
Precio: 20
Pasamanos en acero tubular laminado en frío de 50x4mm de diám. con soportes cada 1 m de 30x2 mm de diám. anclados en los paramentos, incluso p.p. de material de agarre y colocación. Medido la longitud desarrollada.

| Código | Ud | Descripción | Rendimiento | Precio | Importe |
|---|---|---|---|---|---|
| ATC00100 | h | CUADRILLA ALBAÑILERÍA, FORMADA POR OFICIAL 1ª Y PEÓN ESP. | 0.3 | 38.75 | 11.63 |
| KA00500 | kg | ACERO EN PERFILES TUBULARES MANUFACTURADO | 4.53 | 1.66 | 7.52 |
| WW00300 | u | MATERIAL COMPLEMENTARIO O PZAS. ESPECIALES | 1 | 0.55 | 0.55 |
| WW00400 | u | PEQUEÑO MATERIAL | 1 | 0.3 | 0.30 |
|  |  | Total |  |  | 20 |

###### 11SBL Aluminio

**11SBL00001** m BARANDILLA ALUM. ANODIZADO ENTREP. POLICARBONATO
Precio: 116.21
Barandilla en aluminio anodizado en su color 15 micras formada por: bastidor con doble barandal en tubo de 50x50 mm pasamano de perfil extruído de aleación de aluminio entrepaño de policarbonato de 5 mm de espesor y anclajes a elementos de fábrica o forjados, incluso p.p. de material de agarre y colocación. Medida la longitud ejecutada.

| Código | Ud | Descripción | Rendimiento | Precio | Importe |
|---|---|---|---|---|---|
| ATC00100 | h | CUADRILLA ALBAÑILERÍA, FORMADA POR OFICIAL 1ª Y PEÓN ESP. | 0.5 | 38.75 | 19.38 |
| TO01600 | h | OF. 1ª CERRAJERO-CHAPISTA | 0.3 | 19.85 | 5.96 |
| KS03900 | m | PERFIL PASAMANOS ALUM. ANODIZADO | 1 | 4.8 | 4.80 |
| KS04000 | m | PERFIL ALUM. ANODIZADO 50X50X2 mm | 3.2 | 6.83 | 21.86 |
| VP00900 | m2 | PLANCHA POLICARBONATO COMPACTO COLOR HIELO O INCOLORO 5 mm | 0.6 | 104.68 | 62.81 |
| WW00300 | u | MATERIAL COMPLEMENTARIO O PZAS. ESPECIALES | 2 | 0.55 | 1.10 |
| WW00400 | u | PEQUEÑO MATERIAL | 1 | 0.3 | 0.30 |
|  |  | Total |  |  | 116.21 |

**11SBL00002** m BARANDILLA ALUM. ANODIZADO ENTREP. BARROTES TUBO
Precio: 93.45
Barandilla en aluminio anodizado en su color 15 micras formada por: bastidor con doble barandal en tubo de 50x50 mm entrepaño de barrotes en tubo de 50x30 mm y anclajes a elementos de fábrica o forjados, incluso p.p. de material de agarre y colocación. Medida la longitud ejecutada.

| Código | Ud | Descripción | Rendimiento | Precio | Importe |
|---|---|---|---|---|---|
| ATC00100 | h | CUADRILLA ALBAÑILERÍA, FORMADA POR OFICIAL 1ª Y PEÓN ESP. | 0.5 | 38.75 | 19.38 |
| TO01600 | h | OF. 1ª CERRAJERO-CHAPISTA | 0.3 | 19.85 | 5.96 |
| KL09800 | m | TUBO ALUMINIO 50X30X2 mm | 6.5 | 6.9 | 44.85 |
| KS04000 | m | PERFIL ALUM. ANODIZADO 50X50X2 mm | 3.2 | 6.83 | 21.86 |
| WW00300 | u | MATERIAL COMPLEMENTARIO O PZAS. ESPECIALES | 2 | 0.55 | 1.10 |
| WW00400 | u | PEQUEÑO MATERIAL | 1 | 0.3 | 0.30 |
|  |  | Total |  |  | 93.45 |

###### 11SBW Varios

**11SBW90001** u PASAMANOS INT. DE MADERA PINO O HAYA PARA BARNIZAR
Precio: 42.96
De pasamanos de madera de pino o haya para barnizar de 32 mm de diámetro, a 90 cm del suelo , fijado mediante soportes de acero inoxidable, atornillados al pasamanos y recibidos a la barandilla, incluso p.p. de pequeño material. Medida la longitud desarrollada.

| Código | Ud | Descripción | Rendimiento | Precio | Importe |
|---|---|---|---|---|---|
| TO01500 | h | OF. 1ª CARPINTERÍA | 0.5 | 19.85 | 9.93 |
| TO02200 | h | OFICIAL 2ª | 0.3 | 19.35 | 5.81 |
| KA81180 | u | GARRA DE ACERO INOX. PARA PASAMANOS | 2 | 3.33 | 6.66 |
| KM80030 | u | PRECERCO MADERA PINO 90x35 mm | 1.03 | 19.09 | 19.66 |
| WW00400 | u | PEQUEÑO MATERIAL | 3 | 0.3 | 0.90 |
|  |  | Total |  |  | 42.96 |

**11SBW90002** u DOBLE PASAMANOS INT. DE MADERA PINO O HAYA PARA BARNIZAR
Precio: 62.63
De doble pasamanos de madera de pino o haya para barnizar de 50 mm de diámetro, a 70 cm y a 90 cm del suelo , fijado mediante soportes de acero inoxidable, atornillados al pasamanos y recibidos a la barandilla, incluso p.p. de pequeño material. Medida la longitud desarrollada.

| Código | Ud | Descripción | Rendimiento | Precio | Importe |
|---|---|---|---|---|---|
| TO01500 | h | OF. 1ª CARPINTERÍA | 0.5 | 19.85 | 9.93 |
| TO02200 | h | OFICIAL 2ª | 0.3 | 19.35 | 5.81 |
| KA81180 | u | GARRA DE ACERO INOX. PARA PASAMANOS | 2 | 3.33 | 6.66 |
| KM80030 | u | PRECERCO MADERA PINO 90x35 mm | 2.06 | 19.09 | 39.33 |
| WW00400 | u | PEQUEÑO MATERIAL | 3 | 0.3 | 0.90 |
|  |  | Total |  |  | 62.63 |

##### 11SC Celosías (06/01/2008)

###### 11SCA Acero

**11SCA00001** m2 CELOSÍA FIJA LAMAS FIJAS AC. GALV. CON SOPORTES
Precio: 84.61
Celosía fija de lamas fijas de acero galvanizado, con plegadura sencilla en los bordes, incluso soportes del mismo material, anclaje a los paramentos y p.p. de material de agarre y colocación. Medida de fuera a fuera.

| Código | Ud | Descripción | Rendimiento | Precio | Importe |
|---|---|---|---|---|---|
| ATC00100 | h | CUADRILLA ALBAÑILERÍA, FORMADA POR OFICIAL 1ª Y PEÓN ESP. | 0.3 | 38.75 | 11.63 |
| TO01600 | h | OF. 1ª CERRAJERO-CHAPISTA | 0.5 | 19.85 | 9.93 |
| KS01700 | m2 | CELOSÍA FIJA LAMAS FIJAS AC. GALV. CON SOPORTES | 1 | 61.35 | 61.35 |
| WW00300 | u | MATERIAL COMPLEMENTARIO O PZAS. ESPECIALES | 2 | 0.55 | 1.10 |
| WW00400 | u | PEQUEÑO MATERIAL | 2 | 0.3 | 0.60 |
|  |  | Total |  |  | 84.61 |

**11SCA00011** m2 CELOSÍA ABAT. LAMAS FIJAS AC. GALV. CERCO Y BAST
Precio: 100.23
Celosía de hojas abatibles y lamas fijas de acero galvanizado, formada por: lamas con plegadura sencilla con los bordes de 70x1,5 mm, cerco y bastidor con perfiles tubulares de 60x40x2 mm y herrajes de colgar cierre y seguridad, incluso p.p. de material de agarre y colocación. Medida de fuera a fuera del cerco.

| Código | Ud | Descripción | Rendimiento | Precio | Importe |
|---|---|---|---|---|---|
| ATC00100 | h | CUADRILLA ALBAÑILERÍA, FORMADA POR OFICIAL 1ª Y PEÓN ESP. | 0.5 | 38.75 | 19.38 |
| TO01600 | h | OF. 1ª CERRAJERO-CHAPISTA | 0.5 | 19.85 | 9.93 |
| KS00800 | m2 | CELOSÍA ABAT. LAMAS FIJAS AC. GALV. CERCO Y BAST. | 1 | 69.22 | 69.22 |
| WW00300 | u | MATERIAL COMPLEMENTARIO O PZAS. ESPECIALES | 2 | 0.55 | 1.10 |
| WW00400 | u | PEQUEÑO MATERIAL | 2 | 0.3 | 0.60 |
|  |  | Total |  |  | 100.23 |

**11SCA00021** m2 CELOSÍA CORRED. LAMAS FIJAS AC. S 235 JR
Precio: 111.77
Celosía de hojas correderas y lamas fijas de acero A-32b protegidos contre la corrosión, formada por: lamas con plegadura sencilla en los bordes, bastidor, guías y herrajes de deslizamiento, cierre y seguridad, incluso p.p. de material de agarre y colocación. Medida de fuera a fuera.

| Código | Ud | Descripción | Rendimiento | Precio | Importe |
|---|---|---|---|---|---|
| ATC00100 | h | CUADRILLA ALBAÑILERÍA, FORMADA POR OFICIAL 1ª Y PEÓN ESP. | 0.5 | 38.75 | 19.38 |
| TO01600 | h | OF. 1ª CERRAJERO-CHAPISTA | 0.5 | 19.85 | 9.93 |
| KS01300 | m2 | CELOSÍA CORRED. LAMAS FIJAS AC. S 235 JR | 1 | 80.76 | 80.76 |
| WW00300 | u | MATERIAL COMPLEMENTARIO O PZAS. ESPECIALES | 2 | 0.55 | 1.10 |
| WW00400 | u | PEQUEÑO MATERIAL | 2 | 0.3 | 0.60 |
|  |  | Total |  |  | 111.77 |

**11SCA00051** m2 CELOSÍA HOJAS CORRED. LAMAS FIJAS AC. GALV.
Precio: 106.51
Celosía de hojas correderas y lamas fijas de acero galvanizado, formada por: lamas con plegadura en los bordes de 100x1,5 mm, bastidor con perfiles tubulares de 60x40x2 mm guías y herrajes de deslizamiento, cierre y seguridad, incluso p.p. de material de agarre y colocación. Medida de fuera a fuera.

| Código | Ud | Descripción | Rendimiento | Precio | Importe |
|---|---|---|---|---|---|
| ATC00100 | h | CUADRILLA ALBAÑILERÍA, FORMADA POR OFICIAL 1ª Y PEÓN ESP. | 0.5 | 38.75 | 19.38 |
| TO01600 | h | OF. 1ª CERRAJERO-CHAPISTA | 0.5 | 19.85 | 9.93 |
| KS02200 | m2 | CELOSÍA HOJAS CORRED. LAMAS FIJAS AC. GALV., CERCO Y BASTIDOR | 1 | 75.5 | 75.50 |
| WW00300 | u | MATERIAL COMPLEMENTARIO O PZAS. ESPECIALES | 2 | 0.55 | 1.10 |
| WW00400 | u | PEQUEÑO MATERIAL | 2 | 0.3 | 0.60 |
|  |  | Total |  |  | 106.51 |

**11SCA00101** m2 CELOSÍA FIJA LAMAS TROQUELADAS ACERO GALVANIZADO
Precio: 85.36
Celosía fija formada por: empanelado de acero galvanizado, troquelados separadas 50 mm y 10 mm de abertura, formación de bastidor mediante tres plegaduras en los bordes, patillas de fijación, anclaje a los paramentos y p.p. de material de agarre y colocación. Medida de fuera a fuera del bastidor.

| Código | Ud | Descripción | Rendimiento | Precio | Importe |
|---|---|---|---|---|---|
| ATC00100 | h | CUADRILLA ALBAÑILERÍA, FORMADA POR OFICIAL 1ª Y PEÓN ESP. | 0.7 | 38.75 | 27.13 |
| TO01600 | h | OF. 1ª CERRAJERO-CHAPISTA | 0.5 | 19.85 | 9.93 |
| KS01900 | m2 | CELOSÍA FIJA LAMAS TROQUELADAS ACERO GALVANIZADO | 1 | 46.6 | 46.60 |
| WW00300 | u | MATERIAL COMPLEMENTARIO O PZAS. ESPECIALES | 2 | 0.55 | 1.10 |
| WW00400 | u | PEQUEÑO MATERIAL | 2 | 0.3 | 0.60 |
|  |  | Total |  |  | 85.36 |

**11SCA00111** m2 CELOSÍA HOJAS ABATIBLES LAMAS TROQUELADAS ACERO GALV.
Precio: 83.69
Celosía de hojas abatibles formada por: cerco de perfil conformado en frío de acero galvanizado, de espesor mínimo 0,8 mm, hojas realizadas con empanelado de 1 mm de espesor con lamas formadas mediante troquelados separadas 50 mm y 10 mm de abertura, cerco de hojas realizado por tres plegaduras en los bordes, herrajes de colgar, cierre y seguridad, incluso p.p. de material de agarre y colocación. Medida de fuera a fuera del cerco.

| Código | Ud | Descripción | Rendimiento | Precio | Importe |
|---|---|---|---|---|---|
| ATC00100 | h | CUADRILLA ALBAÑILERÍA, FORMADA POR OFICIAL 1ª Y PEÓN ESP. | 0.5 | 38.75 | 19.38 |
| TO01600 | h | OF. 1ª CERRAJERO-CHAPISTA | 0.5 | 19.85 | 9.93 |
| KS02100 | m2 | CELOSÍA HOJAS ABAT. LAMAS TROQUELADAS ACERO GALV. | 1 | 52.68 | 52.68 |
| WW00300 | u | MATERIAL COMPLEMENTARIO O PZAS. ESPECIALES | 2 | 0.55 | 1.10 |
| WW00400 | u | PEQUEÑO MATERIAL | 2 | 0.3 | 0.60 |
|  |  | Total |  |  | 83.69 |

**11SCA00121** m2 CELOSÍA HOJAS ABAT. PLEGADAS LAMAS TROQUELADAS AC. GALV.
Precio: 92.65
Celosía de hojas abatibles plegadas, formada por: cerco de perfil conformado en frío de acero galvanizado, de espesor mínimo 0,8 mm, hojas realizadas con empanelado de acero galvanizado, doble agrafado, de 12 mm, de espesor con lamas formadas mediante troquelados separadas 50 mm y 10 mm de abertura, cerco de hojas realizado por tres plegaduras en los bordes,guías y herrajes de deslizamiento, cierre y seguridad, incluso p.p. de material de agarre y colocación. Medida de fuera a fuera del cerco.

| Código | Ud | Descripción | Rendimiento | Precio | Importe |
|---|---|---|---|---|---|
| ATC00100 | h | CUADRILLA ALBAÑILERÍA, FORMADA POR OFICIAL 1ª Y PEÓN ESP. | 0.5 | 38.75 | 19.38 |
| TO01600 | h | OF. 1ª CERRAJERO-CHAPISTA | 0.5 | 19.85 | 9.93 |
| KS02000 | m2 | CELOSÍA HOJAS ABAT. PLEGADAS LAMAS TROQUELADAS AC. GALV. | 1 | 61.64 | 61.64 |
| WW00300 | u | MATERIAL COMPLEMENTARIO O PZAS. ESPECIALES | 2 | 0.55 | 1.10 |
| WW00400 | u | PEQUEÑO MATERIAL | 2 | 0.3 | 0.60 |
|  |  | Total |  |  | 92.65 |

**11SCA00131** m2 CELOSÍA HOJAS CORRED. LAMAS TROQUELADAS AC. GALV.
Precio: 87.16
Celosía de hojas correderas, formadas mediante empanelado de acero galvanizado, de 1,2 mm de espesor con lamas realizadas mediante troquelado separadas 50 mm y 10 mm de abertura, guías y herraje de deslizamiento, cierre y seguridad, incluso p.p. de material de agarre y colocación. Medida de fuera a fuera.

| Código | Ud | Descripción | Rendimiento | Precio | Importe |
|---|---|---|---|---|---|
| ATC00100 | h | CUADRILLA ALBAÑILERÍA, FORMADA POR OFICIAL 1ª Y PEÓN ESP. | 0.5 | 38.75 | 19.38 |
| TO01600 | h | OF. 1ª CERRAJERO-CHAPISTA | 0.5 | 19.85 | 9.93 |
| KS00100 | m2 | ACERO HOJAS CORRED. LAMAS TROQUELADAS AC. GALV. | 1 | 56.15 | 56.15 |
| WW00300 | u | MATERIAL COMPLEMENTARIO O PZAS. ESPECIALES | 2 | 0.55 | 1.10 |
| WW00400 | u | PEQUEÑO MATERIAL | 2 | 0.3 | 0.60 |
|  |  | Total |  |  | 87.16 |

###### 11SCL Aluminio

**11SCL00001** m2 CELOSÍA FIJA LAMAS FIJAS ALUM. CON BASTIDOR
Precio: 81.04
Celosía fija de lamas fijas de aluminio anodizado en su color, formada por: lamas con plegadura en los bordes de 130x1,5 mm separadas 30 mm, bastidor y travesaños o montantes con perfiles tubulares de 30x15x1,5 mm y anclaje a los paramentos, incluso p.p. de material de agarre y colocación. Medida de fuera a fuera.

| Código | Ud | Descripción | Rendimiento | Precio | Importe |
|---|---|---|---|---|---|
| ATC00100 | h | CUADRILLA ALBAÑILERÍA, FORMADA POR OFICIAL 1ª Y PEÓN ESP. | 0.3 | 38.75 | 11.63 |
| TO01600 | h | OF. 1ª CERRAJERO-CHAPISTA | 0.5 | 19.85 | 9.93 |
| KS01800 | m2 | CELOSÍA FIJA LAMAS FIJAS ALUM. CON BASTIDOR | 1 | 57.78 | 57.78 |
| WW00300 | u | MATERIAL COMPLEMENTARIO O PZAS. ESPECIALES | 2 | 0.55 | 1.10 |
| WW00400 | u | PEQUEÑO MATERIAL | 2 | 0.3 | 0.60 |
|  |  | Total |  |  | 81.04 |

**11SCL00051** m2 CELOSÍA ABAT. LAMAS FIJAS ALUM. CERCO Y BASTIDOR
Precio: 146.76
Celosía de hojas abatibles y lamas fijas de aluminio anodizado en su color, formada por: lamas con plegadura en los bordes de 130x1,5 mm separadas 30 mm, cerco y bastidor con perfiles tubulares de 60x40x1,5 mm y 30x25x1,5 mm respectivamente y herrajes de colgar, cierre y seguridad, incluso p.p. de material de agarre y colocación. Medida de fuera a fuera del cerco.

| Código | Ud | Descripción | Rendimiento | Precio | Importe |
|---|---|---|---|---|---|
| ATC00100 | h | CUADRILLA ALBAÑILERÍA, FORMADA POR OFICIAL 1ª Y PEÓN ESP. | 0.5 | 38.75 | 19.38 |
| TO01600 | h | OF. 1ª CERRAJERO-CHAPISTA | 0.5 | 19.85 | 9.93 |
| KS00900 | m2 | CELOSÍA ABAT. LAMAS FIJAS ALUM., CERCO Y BASTIDOR | 1 | 115.75 | 115.75 |
| WW00300 | u | MATERIAL COMPLEMENTARIO O PZAS. ESPECIALES | 2 | 0.55 | 1.10 |
| WW00400 | u | PEQUEÑO MATERIAL | 2 | 0.3 | 0.60 |
|  |  | Total |  |  | 146.76 |

**11SCL00101** m2 CELOSÍA CORRED. LAMAS FIJAS ALUM. CERCO Y BASTIDOR
Precio: 128.77
Celosía de hojas correderas y lamas fijas de aluminio anodizado en su color, formada por: lamas con plegadura en los bordes de 130x1,5 mm separadas 30 mm, cerco y bastidor con perfiles tubulares de 60x40x1,5 mm y 30x25x1,5 mm respectivamente y herrajes de deslizamiento, cierre y seguridad, incluso p.p. de material de agarre y colocación. Medida de fuera a fuera del cerco.

| Código | Ud | Descripción | Rendimiento | Precio | Importe |
|---|---|---|---|---|---|
| ATC00100 | h | CUADRILLA ALBAÑILERÍA, FORMADA POR OFICIAL 1ª Y PEÓN ESP. | 0.5 | 38.75 | 19.38 |
| TO01600 | h | OF. 1ª CERRAJERO-CHAPISTA | 0.5 | 19.85 | 9.93 |
| KS01400 | m2 | CELOSÍA CORRED. LAMAS FIJAS ALUM., CERCO Y BAST. AC. GALV. | 1 | 97.76 | 97.76 |
| WW00300 | u | MATERIAL COMPLEMENTARIO O PZAS. ESPECIALES | 2 | 0.55 | 1.10 |
| WW00400 | u | PEQUEÑO MATERIAL | 2 | 0.3 | 0.60 |
|  |  | Total |  |  | 128.77 |

###### 11SCM Madera

**11SCM00001** m2 CELOSÍA ABATIBLE LAMAS FIJAS MAD. FLAND. CERCO Y BASTIDOR
Precio: 190.5
Celosía de hojas abatibles y lamas fijas de madera de pino de flandes de 1ª calidad, formada por: lamas de 60x10 mm separadas 20 mm, cerco y bastidor de 50x40 mm y herrajes de colgar, cierre y seguridad, incluso p.p. de material de agarre y colocación. Medida de fuera a fuera del cerco.

| Código | Ud | Descripción | Rendimiento | Precio | Importe |
|---|---|---|---|---|---|
| ATC00100 | h | CUADRILLA ALBAÑILERÍA, FORMADA POR OFICIAL 1ª Y PEÓN ESP. | 0.5 | 38.75 | 19.38 |
| KS01000 | m2 | CELOSÍA ABAT. LAMAS FIJAS MAD. FLAND. CERCO Y BASTIDOR | 1 | 169.42 | 169.42 |
| WW00300 | u | MATERIAL COMPLEMENTARIO O PZAS. ESPECIALES | 2 | 0.55 | 1.10 |
| WW00400 | u | PEQUEÑO MATERIAL | 2 | 0.3 | 0.60 |
|  |  | Total |  |  | 190.5 |

**11SCM00002** m2 CELOSÍA PLEGABLE LAMAS FIJAS MAD. FLAND. CERCO Y BASTIDOR
Precio: 195.87
Celosía plegable (librillo) de lamas fijas de madera de pino flandes de 1ª calidad, formada por: lamas de 40x10 mm separadas 20 mm, cerco y bastidor de 50x40 mm herrajes de colgar, cierre y seguridad, incluso p.p. de material de agarre y colocación. Medida de fuera a fuera del cerco.

| Código | Ud | Descripción | Rendimiento | Precio | Importe |
|---|---|---|---|---|---|
| ATC00100 | h | CUADRILLA ALBAÑILERÍA, FORMADA POR OFICIAL 1ª Y PEÓN ESP. | 0.5 | 38.75 | 19.38 |
| KS02300 | m2 | CELOSÍA PLEGABLE LAMAS FIJAS MAD. FLAND. CERCO Y BASTIDOR | 1 | 174.79 | 174.79 |
| WW00300 | u | MATERIAL COMPLEMENTARIO O PZAS. ESPECIALES | 2 | 0.55 | 1.10 |
| WW00400 | u | PEQUEÑO MATERIAL | 2 | 0.3 | 0.60 |
|  |  | Total |  |  | 195.87 |

###### 11SCP P.V.C.

**11SCP00001** m2 CELOSÍA FIJA LAMAS FIJAS PVC CERCO Y BAST. AC. GALV.
Precio: 73.75
Celosía fija de lamas fijas formada por: lamas de PVC coloreado en su masa, con plegadura en los bordes, de 100x2 mm separadas 30 mm, bastidor y traviesaños o montantes con perfil tubular de acero galvanizado de 50x30x1,5 mm y anclajes a los paramentos, incluso p.p. de material de agarre y colocación. Medida de fuera a fuera.

| Código | Ud | Descripción | Rendimiento | Precio | Importe |
|---|---|---|---|---|---|
| ATC00100 | h | CUADRILLA ALBAÑILERÍA, FORMADA POR OFICIAL 1ª Y PEÓN ESP. | 0.75 | 38.75 | 29.06 |
| KS01600 | m2 | CELOSÍA FIJA LAMAS FIJAS PVC, CERCO Y BAST. AC. GALV. | 1 | 42.99 | 42.99 |
| WW00300 | u | MATERIAL COMPLEMENTARIO O PZAS. ESPECIALES | 2 | 0.55 | 1.10 |
| WW00400 | u | PEQUEÑO MATERIAL | 2 | 0.3 | 0.60 |
|  |  | Total |  |  | 73.75 |

**11SCP00011** m2 CELOSÍA FIJA LAMAS ORIENT. PVC CERCO Y BAST. AC. GALV.
Precio: 87.87
Celosía fija de lamas orientables formada por: lamas de PVC coloreado en su masa, con plegadura en los bordes, de 100x2 mm separadas 30 mm, bastidor y trasvasaños o montantes con perfil tubular de acero galvanizado de 50x30x1,5 mm, anclajes a los paramentos y sistema de accionamiento manual, incluso p.p. de material de agarre y colocación. Medida de fuera a fuera.

| Código | Ud | Descripción | Rendimiento | Precio | Importe |
|---|---|---|---|---|---|
| ATC00100 | h | CUADRILLA ALBAÑILERÍA, FORMADA POR OFICIAL 1ª Y PEÓN ESP. | 0.75 | 38.75 | 29.06 |
| KS01500 | m2 | CELOSÍA FIJA LAMAS ORIENT. PVC CERCO Y BAST. AC. GALV. | 1 | 57.11 | 57.11 |
| WW00300 | u | MATERIAL COMPLEMENTARIO O PZAS. ESPECIALES | 2 | 0.55 | 1.10 |
| WW00400 | u | PEQUEÑO MATERIAL | 2 | 0.3 | 0.60 |
|  |  | Total |  |  | 87.87 |

**11SCP00051** m2 CELOSÍA ABAT. LAMAS ORIENT. PVC CERCO Y BAST. AC. GALV.
Precio: 130.89
Celosía de hojas abatibles de lamas orientables formada por: lamas de PVC coloreado en su masa,cón plegadura en los bordes, de 100x2 mm separadas 30 mm, cerco y bastidor con perfil tubular de acero galvanizado de 50x30x1,5 mm, sistema de accionamiento manual y herrajes de colgar, cierre y seguridad, incluso p.p. de material de agarre y colocación. Medida de fuera a fuera del cerco.

| Código | Ud | Descripción | Rendimiento | Precio | Importe |
|---|---|---|---|---|---|
| ATC00100 | h | CUADRILLA ALBAÑILERÍA, FORMADA POR OFICIAL 1ª Y PEÓN ESP. | 0.75 | 38.75 | 29.06 |
| KS01100 | m2 | CELOSÍA ABAT. LAMAS ORIENT. PVC CERCO Y BAST. AC. GALV. | 1 | 100.13 | 100.13 |
| WW00300 | u | MATERIAL COMPLEMENTARIO O PZAS. ESPECIALES | 2 | 0.55 | 1.10 |
| WW00400 | u | PEQUEÑO MATERIAL | 2 | 0.3 | 0.60 |
|  |  | Total |  |  | 130.89 |

**11SCP00101** m2 CELOSÍA CORR. LAMAS ORIENT. PVC CERCO Y BAST. AC. GALV.
Precio: 105.48
Celosía de hojas correderas de lamas orientables formada por: lamas de PVC coloreado en su masa,cón plegadura en los bordes, de 100x2 mm separadas 30 mm, cerco y bastidor con perfil tubular de acero galvanizado de 50x30x1,5 mm, sistema de accionamiento manual y herrajes de deslizamiento, cierre y seguridad, incluso p.p. de material de agarre y colocación. Medida de fuera a fuera del cerco.

| Código | Ud | Descripción | Rendimiento | Precio | Importe |
|---|---|---|---|---|---|
| ATC00100 | h | CUADRILLA ALBAÑILERÍA, FORMADA POR OFICIAL 1ª Y PEÓN ESP. | 0.75 | 38.75 | 29.06 |
| KS01200 | m2 | CELOSÍA CORRED. LAMAS ORIENT. PVC CERCO Y BAST. AC. GALV. | 1 | 74.72 | 74.72 |
| WW00300 | u | MATERIAL COMPLEMENTARIO O PZAS. ESPECIALES | 2 | 0.55 | 1.10 |
| WW00400 | u | PEQUEÑO MATERIAL | 2 | 0.3 | 0.60 |
|  |  | Total |  |  | 105.48 |

###### 11SCW Varios (06/01/2008)

##### 11SE Escaleras (23/09/2008)

###### 11SEA Acero

**11SEA80000** m ESCALERA VERTICAL DE ACERO DE 45 cm DE ANCHURA
Precio: 184.31
Escalera vertical de acero de 45 cm de anchura formada por: montantes, separadores y garras de fijación de pletina de 40x6 mm y travesaños cada 0,30 m en barras de 22 mm de diám., incluso imprimación antioxidante, material de agarre y recibido. Medida la altura ejecutada.

| Código | Ud | Descripción | Rendimiento | Precio | Importe |
|---|---|---|---|---|---|
| ATC00100 | h | CUADRILLA ALBAÑILERÍA, FORMADA POR OFICIAL 1ª Y PEÓN ESP. | 0.5 | 38.75 | 19.38 |
| TA00200 | h | AYUDANTE ESPECIALISTA | 4 | 19.04 | 76.16 |
| TO01600 | h | OF. 1ª CERRAJERO-CHAPISTA | 4 | 19.85 | 79.40 |
| CA00800 | kg | ACERO PERFIL TUBULAR LAMINADO FRIO S 275 JR | 1.5 | 1.17 | 1.76 |
| CA01100 | kg | ACERO PERFILES S 275 JR, PARA UNIONES SOLDADAS | 1 | 0.83 | 0.83 |
| KA00200 | kg | ACERO EN PLETINAS MANUFACTURADO | 5 | 1.24 | 6.20 |
| WW00300 | u | MATERIAL COMPLEMENTARIO O PZAS. ESPECIALES | 0.5 | 0.55 | 0.28 |
| WW00400 | u | PEQUEÑO MATERIAL | 1 | 0.3 | 0.30 |
|  |  | Total |  |  | 184.31 |

**11SEA80010** u ESCALERA EMERGENCIA 2 TRAMOS POR PLANTA H= 3,00 m
Precio: 392.57
Escalera de emergencia vertical de acero de dos tramos y meseta intermedia, con ancho libre de 1,00 mpara 3,00 m de altura, formada por: estructura portante de perfiles S275JR ,zancas de perfiles en frio de 4 mmde espesor, peldaño de chapa antideslizante y barandilla de 1,10 de altura de tubo de acero laminado en frio con tubos rectangulares, montantes, separadores y garras de fijación , incluso recibido, placas de anclaje a forjado, imprimación antioxidante, material de agarre. Medida la cantidad ejecutada.

| Código | Ud | Descripción | Rendimiento | Precio | Importe |
|---|---|---|---|---|---|
| ATC00100 | h | CUADRILLA ALBAÑILERÍA, FORMADA POR OFICIAL 1ª Y PEÓN ESP. | 2 | 38.75 | 77.50 |
| TA00300 | h | AYUDANTE CARPINTERÍA | 4 | 19.04 | 76.16 |
| TO01600 | h | OF. 1ª CERRAJERO-CHAPISTA | 7 | 19.85 | 138.95 |
| CA00320 | kg | ACERO B 500 S | 0.388 | 0.81 | 0.31 |
| CA00700 | kg | ACERO S 275 JR, EN CHAPA ELABORADO Y PINTADO | 0.692 | 1.03 | 0.71 |
| CA00900 | kg | ACERO PERFILES S 275 JR | 70 | 0.83 | 58.10 |
| CA01100 | kg | ACERO PERFILES S 275 JR, PARA UNIONES SOLDADAS | 3 | 0.83 | 2.49 |
| KA00200 | kg | ACERO EN PLETINAS MANUFACTURADO | 15 | 1.24 | 18.60 |
| WW00300 | u | MATERIAL COMPLEMENTARIO O PZAS. ESPECIALES | 25 | 0.55 | 13.75 |
| WW00400 | u | PEQUEÑO MATERIAL | 20 | 0.3 | 6.00 |
|  |  | Total |  |  | 392.57 |

**11SEA80020** u ESCALERA METALICA ANCH= 0,60 m Y H= 3,00 m
Precio: 445.43
Escalera metálica de caracol, con ancho libre de 0,60 mpara altura total de 3,00 mformada por: arbol central, peldaño de chapa antideslizante y barandilla de 1,00 m de altura de tubo de acero laminado en frio con perfil tubular, montantes, separadores y garras de fijación , incluso placas de anclaje a forjado, imprimación antioxidante, material de agarre. Medida la cantidad ejecutada.

| Código | Ud | Descripción | Rendimiento | Precio | Importe |
|---|---|---|---|---|---|
| ATC00100 | h | CUADRILLA ALBAÑILERÍA, FORMADA POR OFICIAL 1ª Y PEÓN ESP. | 1 | 38.75 | 38.75 |
| TA00300 | h | AYUDANTE CARPINTERÍA | 2 | 19.04 | 38.08 |
| TO01600 | h | OF. 1ª CERRAJERO-CHAPISTA | 4 | 19.85 | 79.40 |
| CA00320 | kg | ACERO B 500 S | 0.388 | 0.81 | 0.31 |
| CA00700 | kg | ACERO S 275 JR, EN CHAPA ELABORADO Y PINTADO | 0.692 | 1.03 | 0.71 |
| CA00900 | kg | ACERO PERFILES S 275 JR | 300 | 0.83 | 249.00 |
| CA01100 | kg | ACERO PERFILES S 275 JR, PARA UNIONES SOLDADAS | 1 | 0.83 | 0.83 |
| KA00200 | kg | ACERO EN PLETINAS MANUFACTURADO | 15 | 1.24 | 18.60 |
| WW00300 | u | MATERIAL COMPLEMENTARIO O PZAS. ESPECIALES | 25 | 0.55 | 13.75 |
| WW00400 | u | PEQUEÑO MATERIAL | 20 | 0.3 | 6.00 |
|  |  | Total |  |  | 445.43 |

**11SEA80030** u ESCALERA ESCAMOTEABLE 3 TRAMOS METÁLICA
Precio: 468.89
Escalera metálica escamoteable, con ancho libre de 0,70 m para altura total de 3,00 m formada por: tres tramos de aluminio, cajón y tapa de pino nórdico, varilla pasamanos y barra de apertura, sistema de apertura tipo deslizante con p.p. de fijación a forjado. Medida la cantidad ejecutada.

| Código | Ud | Descripción | Rendimiento | Precio | Importe |
|---|---|---|---|---|---|
| ATC00100 | h | CUADRILLA ALBAÑILERÍA, FORMADA POR OFICIAL 1ª Y PEÓN ESP. | 1 | 38.75 | 38.75 |
| TA00300 | h | AYUDANTE CARPINTERÍA | 1 | 19.04 | 19.04 |
| TO01600 | h | OF. 1ª CERRAJERO-CHAPISTA | 1 | 19.85 | 19.85 |
| KL80010 | u | ESCALERA ESCAMOT. 3 TRAMOS ALUMINIO | 1 | 380 | 380.00 |
| WW00300 | u | MATERIAL COMPLEMENTARIO O PZAS. ESPECIALES | 15 | 0.55 | 8.25 |
| WW00400 | u | PEQUEÑO MATERIAL | 10 | 0.3 | 3.00 |
|  |  | Total |  |  | 468.89 |

**11SEA80040** u ESCALERA MET. ESCAMOTEABLE DESPLEGABLE TIJERA
Precio: 558.6
Escalera metálica escamoteable, con ancho libre de 0,60 m para altura total de 3,00 m formada por: escalera de acero galvanizado tipo tijera, cajón y tapa de pino nórdico y barra de abertura, sistema de apertura tipo tijera con p.p. de fijación a forjado. Medida la cantidad ejecutada.

| Código | Ud | Descripción | Rendimiento | Precio | Importe |
|---|---|---|---|---|---|
| ATC00100 | h | CUADRILLA ALBAÑILERÍA, FORMADA POR OFICIAL 1ª Y PEÓN ESP. | 2 | 38.75 | 77.50 |
| TO01600 | h | OF. 1ª CERRAJERO-CHAPISTA | 1 | 19.85 | 19.85 |
| KA80190 | u | ESCALERA ESCAMOT. TIJERA ACERO GALV. | 1 | 450 | 450.00 |
| WW00300 | u | MATERIAL COMPLEMENTARIO O PZAS. ESPECIALES | 15 | 0.55 | 8.25 |
| WW00400 | u | PEQUEÑO MATERIAL | 10 | 0.3 | 3.00 |
|  |  | Total |  |  | 558.6 |

**11SEA80050** m ESCALERA VERTICAL METÁLICA PATES
Precio: 45.48
Escalera metálica formada por pates metálicos de diam. 18 mm de 250x300x250 mm separados 30 cm,incluso garras de fijación , imprimación antioxidante y material de agarre. Medida la longitud ejecutada.

| Código | Ud | Descripción | Rendimiento | Precio | Importe |
|---|---|---|---|---|---|
| ATC00100 | h | CUADRILLA ALBAÑILERÍA, FORMADA POR OFICIAL 1ª Y PEÓN ESP. | 0.5 | 38.75 | 19.38 |
| TO01600 | h | OF. 1ª CERRAJERO-CHAPISTA | 1 | 19.85 | 19.85 |
| CA00320 | kg | ACERO B 500 S | 7 | 0.81 | 5.67 |
| WW00300 | u | MATERIAL COMPLEMENTARIO O PZAS. ESPECIALES | 0.5 | 0.55 | 0.28 |
| WW00400 | u | PEQUEÑO MATERIAL | 1 | 0.3 | 0.30 |
|  |  | Total |  |  | 45.48 |

###### 11SEV Varios (23/09/2008)

##### 11SP Persianas

###### 11SPA Acero

**11SPA80000** m2 CIERRE METÁLICO ENROLLABLE CIEGO
Precio: 107.34
Cierre metálico enrollable ciego apertura manual formado por: hoja de lamas galvanizadas, transmisión superior realizada en tubo de acero, poleas, portamuelles y muelles de contrapeso, carriles de chapa de acero galvanizado, incluso p.p. de herrajes de colgar, cerraduras, pasadores y ayudas de albañilería. Medida de fuera a fuera del cerco.

| Código | Ud | Descripción | Rendimiento | Precio | Importe |
|---|---|---|---|---|---|
| ATC00100 | h | CUADRILLA ALBAÑILERÍA, FORMADA POR OFICIAL 1ª Y PEÓN ESP. | 0.5 | 38.75 | 19.38 |
| TO01600 | h | OF. 1ª CERRAJERO-CHAPISTA | 1.2 | 19.85 | 23.82 |
| KS02400 | u | CERRADURA ENROLLABLE METALICO | 0.2 | 29.16 | 5.83 |
| KS02500 | m2 | CIERRE ENROLLABLE METALICO ARTICULADO | 1.15 | 48.25 | 55.49 |
| KS02700 | m | GUIA ACERO ENROLLABLE METÁLICO | 1.1 | 1.56 | 1.72 |
| WW00300 | u | MATERIAL COMPLEMENTARIO O PZAS. ESPECIALES | 2 | 0.55 | 1.10 |
|  |  | Total |  |  | 107.34 |

**11SPA80010** m2 CIERRE METÁLICO ENROLLABLE AROS
Precio: 120.85
Cierre metálico enrollable calado tipo aros apertura manual formado por: hoja de varilla de acero zincado, transmisión superior realizada en tubo de acero, poleas, portamuelles y muelles de contrapeso, carriles de chapa de acero galvanizado, incluso p.p. de herrajes de colgar, cerraduras, pasadores y ayudas de albañilería. Medida de fuera a fuera del cerco.

| Código | Ud | Descripción | Rendimiento | Precio | Importe |
|---|---|---|---|---|---|
| ATC00100 | h | CUADRILLA ALBAÑILERÍA, FORMADA POR OFICIAL 1ª Y PEÓN ESP. | 0.5 | 38.75 | 19.38 |
| TO01600 | h | OF. 1ª CERRAJERO-CHAPISTA | 1.2 | 19.85 | 23.82 |
| KS02400 | u | CERRADURA ENROLLABLE METALICO | 0.2 | 29.16 | 5.83 |
| KS02700 | m | GUIA ACERO ENROLLABLE METÁLICO | 1.1 | 1.56 | 1.72 |
| KS80000 | m2 | CIERRE ENROLLABLE METALICO ENROLLABLE AROS | 1.15 | 60 | 69.00 |
| WW00300 | u | MATERIAL COMPLEMENTARIO O PZAS. ESPECIALES | 2 | 0.55 | 1.10 |
|  |  | Total |  |  | 120.85 |

**11SPA80020** m2 CIERRE METÁLICO DE TIJERA ACORDEÓN
Precio: 101.42
Cierre metálico de tijera tipo ballesta formado por: hoja de acero galvanizado extensible de tijera de ballesta, carriles de chapa de acero galvanizado, incluso p.p. de herrajes de colgar, cerraduras, pasadores y ayudas de albañilería. Medida de fuera a fuera del cerco.

| Código | Ud | Descripción | Rendimiento | Precio | Importe |
|---|---|---|---|---|---|
| ATC00100 | h | CUADRILLA ALBAÑILERÍA, FORMADA POR OFICIAL 1ª Y PEÓN ESP. | 0.5 | 38.75 | 19.38 |
| TO01600 | h | OF. 1ª CERRAJERO-CHAPISTA | 1.2 | 19.85 | 23.82 |
| KS02400 | u | CERRADURA ENROLLABLE METALICO | 0.2 | 29.16 | 5.83 |
| KS02600 | m2 | CIERRE EXTENSIBLE TIJERAS | 1.15 | 43.1 | 49.57 |
| KS02700 | m | GUIA ACERO ENROLLABLE METÁLICO | 1.1 | 1.56 | 1.72 |
| WW00300 | u | MATERIAL COMPLEMENTARIO O PZAS. ESPECIALES | 2 | 0.55 | 1.10 |
|  |  | Total |  |  | 101.42 |

**11SPA80030** m2 CIERRE METÁLICO ENROLLABLE LAMA MICROPERFORADA
Precio: 158.68
Cierre metálico enrollable lama microperforada apertura manual formado por: hoja de lamas microperforada acero inoxidable, transmisión superior realizada en tubo de acero, poleas, portamuelles y muelles de contrapeso, carriles de chapa de acero galvanizado, incluso p.p. de herrajes de colgar, cerraduras, pasadores y ayudas de albañilería. Medida de fuera a fuera del cerco.

| Código | Ud | Descripción | Rendimiento | Precio | Importe |
|---|---|---|---|---|---|
| ATC00100 | h | CUADRILLA ALBAÑILERÍA, FORMADA POR OFICIAL 1ª Y PEÓN ESP. | 0.5 | 38.75 | 19.38 |
| TO01600 | h | OF. 1ª CERRAJERO-CHAPISTA | 0.8 | 19.85 | 15.88 |
| KS02700 | m | GUIA ACERO ENROLLABLE METÁLICO | 1.1 | 1.56 | 1.72 |
| KS80010 | m2 | CIERRE ENROLLABLE METALICO LAMA MICROPERFORADA | 1.15 | 75 | 86.25 |
| KS80020 | u | CERRADURA DE SEGURIDAD CIERRE ENROLLABLE | 0.3 | 114.49 | 34.35 |
| WW00300 | u | MATERIAL COMPLEMENTARIO O PZAS. ESPECIALES | 2 | 0.55 | 1.10 |
|  |  | Total |  |  | 158.68 |

**11SPA80040** m2 CIERRE METÁLICO ENROLLABLE LAMA TROQUELADA
Precio: 195.05
Cierre metálico enrollable lama troquelada lacada en blanco apertura manual formado por: hoja de lamas troquelada lacada en blanco, transmisión superior realizada en tubo de acero, poleas, portamuelles y muelles de contrapeso, carriles de chapa de acero galvanizado, incluso p.p. de herrajes de colgar, cerraduras, pasadores y ayudas de albañilería. Medida de fuera a fuera del cerco.

| Código | Ud | Descripción | Rendimiento | Precio | Importe |
|---|---|---|---|---|---|
| ATC00100 | h | CUADRILLA ALBAÑILERÍA, FORMADA POR OFICIAL 1ª Y PEÓN ESP. | 0.4 | 38.75 | 15.50 |
| TO01600 | h | OF. 1ª CERRAJERO-CHAPISTA | 0.8 | 19.85 | 15.88 |
| KS02700 | m | GUIA ACERO ENROLLABLE METÁLICO | 1.1 | 1.56 | 1.72 |
| KS80020 | u | CERRADURA DE SEGURIDAD CIERRE ENROLLABLE | 0.3 | 114.49 | 34.35 |
| KS80030 | m2 | CIERRE ENROLLABLE METÁLICO ALUMINIO TROQUELADA | 1.15 | 110 | 126.50 |
| WW00300 | u | MATERIAL COMPLEMENTARIO O PZAS. ESPECIALES | 2 | 0.55 | 1.10 |
|  |  | Total |  |  | 195.05 |

###### 11SPL Aluminio

**11SPL00001** m2 PERSIANA ENROLLABLE ALUM. ANODIZADO ACC. MANUAL
Precio: 97.12
Persiana enrollable de aluminio anodizado en su color con lamas de espesor mínimo 0,5 mm, incluso guías, sistema de accionamiento manual, elementos de fijación, material de agarre y colocación. Medida según la superficie del hueco.

| Código | Ud | Descripción | Rendimiento | Precio | Importe |
|---|---|---|---|---|---|
| ATC00100 | h | CUADRILLA ALBAÑILERÍA, FORMADA POR OFICIAL 1ª Y PEÓN ESP. | 0.4 | 38.75 | 15.50 |
| TO01500 | h | OF. 1ª CARPINTERÍA | 0.35 | 19.85 | 6.95 |
| KS02900 | m | GUIA ALUM. PERSIANA ENROLLABLE ALUMINIO | 1.35 | 5.85 | 7.90 |
| KS04400 | m2 | PERSIANA ENROLLABLE ALUMINIO | 1.16 | 39.58 | 45.91 |
| KS05600 | u | RULO Y MECANISMOS ENROLLABLE METALICO | 0.56 | 33.24 | 18.61 |
| WW00300 | u | MATERIAL COMPLEMENTARIO O PZAS. ESPECIALES | 3 | 0.55 | 1.65 |
| WW00400 | u | PEQUEÑO MATERIAL | 2 | 0.3 | 0.60 |
|  |  | Total |  |  | 97.12 |

**11SPL00010** m2 PERSIANA ENROLLABLE ALUM. ANODIZADO ACC. MECÁNICO
Precio: 90.27
Persiana enrollable de aluminio anodizado, en su color, con lamas de 35 mm de anchura y 0,5 mm de espesor mínimo, incluso guías, sistema de accionamiento con torno de manivela abatible y placa de acero inoxidable, elementos de fijación, material de agarre y colocación. Medida según la superficie del hueco.

| Código | Ud | Descripción | Rendimiento | Precio | Importe |
|---|---|---|---|---|---|
| ATC00100 | h | CUADRILLA ALBAÑILERÍA, FORMADA POR OFICIAL 1ª Y PEÓN ESP. | 0.35 | 38.75 | 13.56 |
| TO01500 | h | OF. 1ª CARPINTERÍA | 0.25 | 19.85 | 4.96 |
| KS02900 | m | GUIA ALUM. PERSIANA ENROLLABLE ALUMINIO | 1.35 | 5.85 | 7.90 |
| KS04400 | m2 | PERSIANA ENROLLABLE ALUMINIO | 1.12 | 39.58 | 44.33 |
| KS05600 | u | RULO Y MECANISMOS ENROLLABLE METALICO | 0.35 | 33.24 | 11.63 |
| KS05900 | u | TORNO CON MANIVELA ABATIBLE Y PLACA ACERO INOXIDABLE | 0.35 | 20.11 | 7.04 |
| WW00300 | u | MATERIAL COMPLEMENTARIO O PZAS. ESPECIALES | 1 | 0.55 | 0.55 |
| WW00400 | u | PEQUEÑO MATERIAL | 1 | 0.3 | 0.30 |
|  |  | Total |  |  | 90.27 |

**11SPL00101** m2 PERSIANA ENROLLABLE ALUM. ANODIZADO ACC. ELÉCTRICO
Precio: 196.6
Persiana enrollable de aluminio y lacado en color de 1,5 a 2,20 m2, con lamas de espesor mínimo 0,6 mm, incluso guías sistema de accionamiento automático de maniobra eléctrica, elementos de fijación, material de agarre y colocación. Medida según la superficie del hueco.

| Código | Ud | Descripción | Rendimiento | Precio | Importe |
|---|---|---|---|---|---|
| ATC00100 | h | CUADRILLA ALBAÑILERÍA, FORMADA POR OFICIAL 1ª Y PEÓN ESP. | 0.4 | 38.75 | 15.50 |
| TO01500 | h | OF. 1ª CARPINTERÍA | 0.35 | 19.85 | 6.95 |
| TO01800 | h | OF. 1ª ELECTRICISTA | 0.3 | 19.85 | 5.96 |
| KS02900 | m | GUIA ALUM. PERSIANA ENROLLABLE ALUMINIO | 1.35 | 5.85 | 7.90 |
| KS04500 | m2 | PERSIANA ENROLLABLE ALUMINIO LACADO | 1.16 | 44.78 | 51.94 |
| KS05500 | u | RULO Y MECANISMOS AUTOMATICOS MANIOBRA ELECTRICA | 0.56 | 188.92 | 105.80 |
| WW00300 | u | MATERIAL COMPLEMENTARIO O PZAS. ESPECIALES | 3 | 0.55 | 1.65 |
| WW00400 | u | PEQUEÑO MATERIAL | 3 | 0.3 | 0.90 |
|  |  | Total |  |  | 196.6 |

###### 11SPM Madera

**11SPM00010** m2 PERSIANA EXT. ENROLL. DE CADENILLA C/TABLILLAS MADERA
Precio: 22.3
Persiana enrollable de cadenilla con tablillas de madera pintada de 25 mm colocada por el exterior, incluso p.p. de accesorios y elementos de fijación. Medida según la superficie del hueco.

| Código | Ud | Descripción | Rendimiento | Precio | Importe |
|---|---|---|---|---|---|
| TO02100 | h | OFICIAL 1ª | 0.2 | 19.85 | 3.97 |
| KS04800 | m2 | PERSIANA EXT. ENROLL. DE CADENILLA C. TABLILLAS MADERA | 1.26 | 13.87 | 17.48 |
| WW00300 | u | MATERIAL COMPLEMENTARIO O PZAS. ESPECIALES | 1 | 0.55 | 0.55 |
| WW00400 | u | PEQUEÑO MATERIAL | 1 | 0.3 | 0.30 |
|  |  | Total |  |  | 22.3 |

###### 11SPP P.V.C.

**11SPP00001** m2 PERSIANA ENROLLABLE PVC LAMAS 1,0 mm ACC. MANUAL
Precio: 48.93
Persiana enrollable de PVC, con lamas de 1 mm de espesor mínimo, incluso guías, sistema de accionamiento manual elementos de fijación, material de agarre y colocación. Medida según la superficie del hueco.

| Código | Ud | Descripción | Rendimiento | Precio | Importe |
|---|---|---|---|---|---|
| ATC00100 | h | CUADRILLA ALBAÑILERÍA, FORMADA POR OFICIAL 1ª Y PEÓN ESP. | 0.4 | 38.75 | 15.50 |
| TO01500 | h | OF. 1ª CARPINTERÍA | 0.27 | 19.85 | 5.36 |
| KS02800 | m | GUIA ACERO ENROLLABLE PLÁSTICO | 1.35 | 1.17 | 1.58 |
| KS04600 | m2 | PERSIANA ENROLLABLE PVC DE 1 mm | 1.16 | 16.22 | 18.82 |
| KS05700 | u | RULO Y MECANISMOS PERSIANA | 0.56 | 9.68 | 5.42 |
| WW00300 | u | MATERIAL COMPLEMENTARIO O PZAS. ESPECIALES | 3 | 0.55 | 1.65 |
| WW00400 | u | PEQUEÑO MATERIAL | 2 | 0.3 | 0.60 |
|  |  | Total |  |  | 48.93 |

**11SPP00002** m2 PERSIANA ENROLLABLE PVC LAMAS 0,6 mm ACC. MANUAL
Precio: 43.6
Persiana enrollable de PVC con lamas de 0,6 mm de espesor mínimo, incluso guías, sistema de accionamiento manual, elementos de fijación, material de agarre y colocación. Medida según la superficie del hueco.

| Código | Ud | Descripción | Rendimiento | Precio | Importe |
|---|---|---|---|---|---|
| ATC00100 | h | CUADRILLA ALBAÑILERÍA, FORMADA POR OFICIAL 1ª Y PEÓN ESP. | 0.4 | 38.75 | 15.50 |
| TO01500 | h | OF. 1ª CARPINTERÍA | 0.27 | 19.85 | 5.36 |
| KS02800 | m | GUIA ACERO ENROLLABLE PLÁSTICO | 1.35 | 1.17 | 1.58 |
| KS04700 | m2 | PERSIANA ENROLLABLE PVC DE O,6 mm | 1.16 | 11.63 | 13.49 |
| KS05700 | u | RULO Y MECANISMOS PERSIANA | 0.56 | 9.68 | 5.42 |
| WW00300 | u | MATERIAL COMPLEMENTARIO O PZAS. ESPECIALES | 3 | 0.55 | 1.65 |
| WW00400 | u | PEQUEÑO MATERIAL | 2 | 0.3 | 0.60 |
|  |  | Total |  |  | 43.6 |

**11SPP00050** m2 PERSIANA ENROLLABLE PVC LAMAS 1,0 mm ACC. MECÁNICO
Precio: 48.13
Persiana enrollable de PVC, con lamas de 1 mm de espesor mínimo, incluso guías, sistemas de accionamiento manual con torno de manivela abatible, elementos de fijación, material de agarre y colocación. Medida según la superficie del hueco.

| Código | Ud | Descripción | Rendimiento | Precio | Importe |
|---|---|---|---|---|---|
| ATC00100 | h | CUADRILLA ALBAÑILERÍA, FORMADA POR OFICIAL 1ª Y PEÓN ESP. | 0.35 | 38.75 | 13.56 |
| TO01500 | h | OF. 1ª CARPINTERÍA | 0.25 | 19.85 | 4.96 |
| KS02800 | m | GUIA ACERO ENROLLABLE PLÁSTICO | 1.35 | 1.17 | 1.58 |
| KS04600 | m2 | PERSIANA ENROLLABLE PVC DE 1 mm | 1.12 | 16.22 | 18.17 |
| KS05700 | u | RULO Y MECANISMOS PERSIANA | 0.35 | 9.68 | 3.39 |
| KS06000 | u | TORNO CON MANIVELA ABATIBLE Y PLACA PVC | 0.35 | 16.05 | 5.62 |
| WW00300 | u | MATERIAL COMPLEMENTARIO O PZAS. ESPECIALES | 1 | 0.55 | 0.55 |
| WW00400 | u | PEQUEÑO MATERIAL | 1 | 0.3 | 0.30 |
|  |  | Total |  |  | 48.13 |

**11SPP00070** m2 PERSIANA EXT. ENROLL. DE CADENILLA C/TABLILLAS PVC
Precio: 20.76
Persiana enrollable de cadenilla, con tablillas de PVC de 25 mm colocada por el, incluso p.p. de accesorios y elementos de fijación. Medida según la superficie del hueco.

| Código | Ud | Descripción | Rendimiento | Precio | Importe |
|---|---|---|---|---|---|
| TO02100 | h | OFICIAL 1ª | 0.2 | 19.85 | 3.97 |
| KS04900 | m2 | PERSIANA EXT. ENROLL. DE CADENILLA C. TABLILLAS PVC | 1.26 | 12.65 | 15.94 |
| WW00300 | u | MATERIAL COMPLEMENTARIO O PZAS. ESPECIALES | 1 | 0.55 | 0.55 |
| WW00400 | u | PEQUEÑO MATERIAL | 1 | 0.3 | 0.30 |
|  |  | Total |  |  | 20.76 |

###### 11SPW Varios

**11SPW00001** m CAJA ENROLLAMIENTO DE PERSIANA PARA BARNIZAR 25x30 cm
Precio: 41.53
Caja de enrollamiento de persiana para barnizar de 25x30 cm formada por: bastidor de pino flandes, de primera calidad, caja de tablero aglomerado de 10 mm y tapamento del mismo material chapado y canteado por los cuatro cantos en sapelly, sistema de apertura abatible de eje horizontal con cierre por presión, incluso herrajes, material de agarre y colocación. Medida la longitud vista ejecutada.

| Código | Ud | Descripción | Rendimiento | Precio | Importe |
|---|---|---|---|---|---|
| ATC00100 | h | CUADRILLA ALBAÑILERÍA, FORMADA POR OFICIAL 1ª Y PEÓN ESP. | 0.4 | 38.75 | 15.50 |
| KS00500 | m | CAJA ARROLLAMIENTO 25x30 cm PARA BARNIZAR | 1 | 23.78 | 23.78 |
| WW00300 | u | MATERIAL COMPLEMENTARIO O PZAS. ESPECIALES | 3 | 0.55 | 1.65 |
| WW00400 | u | PEQUEÑO MATERIAL | 2 | 0.3 | 0.60 |
|  |  | Total |  |  | 41.53 |

**11SPW00021** m CAJA ENROLLAMIENTO DE PERSIANA PARA PINTAR 25x30 cm
Precio: 33.42
Caja de enrollamiento de persiana para pintar de 25x30 cm formada por: bastidor de pino flandes, caja de tablero aglomerado de 10 mm y tapamento del mismo material chapado y canteado por los cuatro cantos en pino flandes, sistema de apertura abatible de eje horizontal con cierre por presión, incluso herrajes, material de agarre y colocación. Medida la longitud vista ejecutada.

| Código | Ud | Descripción | Rendimiento | Precio | Importe |
|---|---|---|---|---|---|
| ATC00100 | h | CUADRILLA ALBAÑILERÍA, FORMADA POR OFICIAL 1ª Y PEÓN ESP. | 0.4 | 38.75 | 15.50 |
| KS00700 | m | CAJA ARROLLAMIENTO CIERRE METALICO | 1 | 15.67 | 15.67 |
| WW00300 | u | MATERIAL COMPLEMENTARIO O PZAS. ESPECIALES | 3 | 0.55 | 1.65 |
| WW00400 | u | PEQUEÑO MATERIAL | 2 | 0.3 | 0.60 |
|  |  | Total |  |  | 33.42 |

**11SPW00050** m2 PERSIANA VENECIANA LAM. ALUM. 25 mm COLOR
Precio: 31.77
Persiana veneciana con láminas de aluminio anodizado de 25 mm de ancho, en colores lisos, accionada por varilla oscilante de metacrilato, incluso cordoncillo de nylon, accesorios y elementos de fijación. Medida la superficie ejecutada.

| Código | Ud | Descripción | Rendimiento | Precio | Importe |
|---|---|---|---|---|---|
| TO02100 | h | OFICIAL 1ª | 0.25 | 19.85 | 4.96 |
| KS05100 | m2 | PERSIANA VENECIANA LAM. ALUM. 25 mm COLOR | 1 | 18.56 | 18.56 |
| KS05800 | u | SISTEMA ACCIONANTE VENECIANA, VARILLA METACRILATO | 0.33 | 22.43 | 7.40 |
| WW00300 | u | MATERIAL COMPLEMENTARIO O PZAS. ESPECIALES | 1 | 0.55 | 0.55 |
| WW00400 | u | PEQUEÑO MATERIAL | 1 | 0.3 | 0.30 |
|  |  | Total |  |  | 31.77 |

**11SPW00100** m2 PERSIANA-CORTINA TEJIDO LISO PLEGADO POLIÉSTER 20 mm
Precio: 41.66
Persiana-cortina plisada con anchura de pliegue de 20 mm en tejido liso de 100% poliéster, colores solidos, incluso p.p. de accesorios y elementos de fijación. Medida la superficie ejecutada.

| Código | Ud | Descripción | Rendimiento | Precio | Importe |
|---|---|---|---|---|---|
| TO02100 | h | OFICIAL 1ª | 0.2 | 19.85 | 3.97 |
| KS05400 | m2 | PERSIANA-CORTINA TEJIDO LISO PLEGADO POLIESTER 20 mm | 1 | 36.84 | 36.84 |
| WW00300 | u | MATERIAL COMPLEMENTARIO O PZAS. ESPECIALES | 1 | 0.55 | 0.55 |
| WW00400 | u | PEQUEÑO MATERIAL | 1 | 0.3 | 0.30 |
|  |  | Total |  |  | 41.66 |

**11SPW80000** u MOTORIZACIÓN CIERRE ENROLLABLE
Precio: 667.28
Motorización para cierre arrollable formado por motor tubular para acoplar a ejes convencionales, potencia suficiente para persianas de extrusión o arrollables, dotado de sistema de final de carrera mecánico progresivo, protección térmica y cable de conexión, armario de accionamiento, fotocélula de seguridad, accionamiento mediante llave de seguridad, mando a distancia o tarjeta magnética, incluso p.p. de soportes, adaptaciones, ayudas de albañilería y electricidad. Medida la cantidad ejecutada.

| Código | Ud | Descripción | Rendimiento | Precio | Importe |
|---|---|---|---|---|---|
| TO01600 | h | OF. 1ª CERRAJERO-CHAPISTA | 5 | 19.85 | 99.25 |
| TO01800 | h | OF. 1ª ELECTRICISTA | 5 | 19.85 | 99.25 |
| KS02400 | u | CERRADURA ENROLLABLE METALICO | 0.2 | 29.16 | 5.83 |
| KW04600 | u | MANDO A DISTANCIA | 1 | 37.45 | 37.45 |
| KW80000 | u | EQUIPO DE MOTORIZACIÓN PARA PUERTA ENROLLABLE | 1 | 256.8 | 256.80 |
| KW80010 | u | EMISOR RECEPTOR MONOCANAL | 1 | 82.6 | 82.60 |
| KW80020 | u | CUADRO ELÉCTRICO MANDO Y PROTECCIÓN MOTOR PERSIANA | 1 | 85 | 85.00 |
| WW00300 | u | MATERIAL COMPLEMENTARIO O PZAS. ESPECIALES | 2 | 0.55 | 1.10 |
|  |  | Total |  |  | 667.28 |

**11SPW80010** u MOTORIZACIÓN CIERRE PUERTA SECCIONAL
Precio: 756.88
Motorización para cierre puerta seccional formado por grupo electromecánico a techo con transmisión mediante cadena fija, potencia suficiente para puertas seccionales, con armario de maniobra, protección térmica y cable de conexión, fotocélula de seguridad, accionamiento mediante llave de seguridad, mando a distancia o tarjeta magnética, incluso p.p. de soportes, adaptaciones, ayudas de albañilería y electricidad. Medida la cantidad ejecutada.

| Código | Ud | Descripción | Rendimiento | Precio | Importe |
|---|---|---|---|---|---|
| TO01600 | h | OF. 1ª CERRAJERO-CHAPISTA | 5 | 19.85 | 99.25 |
| TO01800 | h | OF. 1ª ELECTRICISTA | 5 | 19.85 | 99.25 |
| KS02400 | u | CERRADURA ENROLLABLE METALICO | 0.2 | 29.16 | 5.83 |
| KW04600 | u | MANDO A DISTANCIA | 1 | 37.45 | 37.45 |
| KW80010 | u | EMISOR RECEPTOR MONOCANAL | 1 | 82.6 | 82.60 |
| KW80020 | u | CUADRO ELÉCTRICO MANDO Y PROTECCIÓN MOTOR PERSIANA | 1 | 85 | 85.00 |
| KW80030 | u | EQUIPO DE MOTORIZACIÓN PARA PUERTA SECCIONAL | 1 | 246.1 | 246.10 |
| KW80040 | u | CÉLULA FOTOELÉCTRICA PROYECTOR-ESPEJO | 1 | 100.3 | 100.30 |
| WW00300 | u | MATERIAL COMPLEMENTARIO O PZAS. ESPECIALES | 2 | 0.55 | 1.10 |
|  |  | Total |  |  | 756.88 |

##### 11SR Rejas

###### 11SRH Perfiles huecos

**11SRH00001** m2 REJA AC. LAM. FRIO BASTIDOR Y BARROTES TUBO
Precio: 48.59
Reja en acero laminado en frío, formada por: bastidor en tubo de 40x20x2 mm, embarrotado con tubo de 20x20x1,5 mm y anclajes a los paramentos, incluso p.p. de material de agarre y colocación. Medida de fuera a fuera.

| Código | Ud | Descripción | Rendimiento | Precio | Importe |
|---|---|---|---|---|---|
| ATC00100 | h | CUADRILLA ALBAÑILERÍA, FORMADA POR OFICIAL 1ª Y PEÓN ESP. | 0.6 | 38.75 | 23.25 |
| KA00500 | kg | ACERO EN PERFILES TUBULARES MANUFACTURADO | 14.75 | 1.66 | 24.49 |
| WW00300 | u | MATERIAL COMPLEMENTARIO O PZAS. ESPECIALES | 1 | 0.55 | 0.55 |
| WW00400 | u | PEQUEÑO MATERIAL | 1 | 0.3 | 0.30 |
|  |  | Total |  |  | 48.59 |

###### 11SRM Perfiles macizos

**11SRM00001** m2 REJA AC. LAM. CAL. BAST. PLETINA Y BARROTES CUADRADILLO
Precio: 53.28
Reja en acero laminado en caliente, formada por: bastidor en pletina de 50x6 mm, embarrotado de cuadradillo de 14 mm y anclajes a paramentos, incluso p.p. de material de agarre y colocación. Medida de fuera a fuera.

| Código | Ud | Descripción | Rendimiento | Precio | Importe |
|---|---|---|---|---|---|
| ATC00100 | h | CUADRILLA ALBAÑILERÍA, FORMADA POR OFICIAL 1ª Y PEÓN ESP. | 0.6 | 38.75 | 23.25 |
| KA00100 | kg | ACERO EN CUADRADILLOS MANUFACTURADO | 15 | 1.33 | 19.95 |
| KA00200 | kg | ACERO EN PLETINAS MANUFACTURADO | 7.2 | 1.24 | 8.93 |
| WW00300 | u | MATERIAL COMPLEMENTARIO O PZAS. ESPECIALES | 1 | 0.55 | 0.55 |
| WW00400 | u | PEQUEÑO MATERIAL | 2 | 0.3 | 0.60 |
|  |  | Total |  |  | 53.28 |

**11SRM00002** m2 REJA ABATIBLE EN ACERO LAMINADO EN CALIENTE
Precio: 68.78
Reja abatible en acero laminado en caliente, formada por: cerco en pletina de 50x6 mm hoja con bastidor de igual sección y embarrotado de cuadradillo de 14 mm, anclajes a paramentos, incluso p.p. de herrajes de colgar y seguridad de primera calidad, material de agarre y colocación. Medida de fuera a fuera.

| Código | Ud | Descripción | Rendimiento | Precio | Importe |
|---|---|---|---|---|---|
| ATC00100 | h | CUADRILLA ALBAÑILERÍA, FORMADA POR OFICIAL 1ª Y PEÓN ESP. | 0.6 | 38.75 | 23.25 |
| KA00100 | kg | ACERO EN CUADRADILLOS MANUFACTURADO | 15 | 1.33 | 19.95 |
| KA00200 | kg | ACERO EN PLETINAS MANUFACTURADO | 15 | 1.24 | 18.60 |
| KW01400 | u | CERRADURA LLAVE PLANA | 0.53 | 7.88 | 4.18 |
| WW00300 | u | MATERIAL COMPLEMENTARIO O PZAS. ESPECIALES | 4 | 0.55 | 2.20 |
| WW00400 | u | PEQUEÑO MATERIAL | 2 | 0.3 | 0.60 |
|  |  | Total |  |  | 68.78 |

**11SRM00050** m2 REJA DE ACERO LAMINADO EN CALIENTE
Precio: 106.22
Reja de acero laminado en caliente formada por: barrotes verticales de cuadradillos de 16 mm, separación eje 15 cm marco de pletinas y pletina horizontal intermedia de 60x8 mm dos macollas por barrote, de base de 40x35 mm, y de anilla de 20x35 mm, incluso p.p. de anclaje, material de agarre, colocación y ayuda de albañilería. Medida la superficie ejecutada.

| Código | Ud | Descripción | Rendimiento | Precio | Importe |
|---|---|---|---|---|---|
| ATC00100 | h | CUADRILLA ALBAÑILERÍA, FORMADA POR OFICIAL 1ª Y PEÓN ESP. | 0.6 | 38.75 | 23.25 |
| TO01600 | h | OF. 1ª CERRAJERO-CHAPISTA | 2.5 | 19.85 | 49.63 |
| KA00100 | kg | ACERO EN CUADRADILLOS MANUFACTURADO | 15.3 | 1.33 | 20.35 |
| KA00200 | kg | ACERO EN PLETINAS MANUFACTURADO | 4.6 | 1.24 | 5.70 |
| UU01000 | u | MACOLLA DE ANILLA 20x35 DIAG. INTERIOR 16 mm | 4.1 | 0.25 | 1.03 |
| UU01100 | u | MACOLLA DE BASE 40x35 DIAG. INTERIOR 16 mm | 12.3 | 0.44 | 5.41 |
| WW00300 | u | MATERIAL COMPLEMENTARIO O PZAS. ESPECIALES | 1 | 0.55 | 0.55 |
| WW00400 | u | PEQUEÑO MATERIAL | 1 | 0.3 | 0.30 |
|  |  | Total |  |  | 106.22 |

**11SRM00101** m2 REJA AC. LAM. CAL. PLETINAS GALVANIZADAS ELECTROSOLDADAS
Precio: 58.9
Reja en acero laminado en caliente de pletinas galvanizadas electrosoldadas, formada por marco perimetral de pletina de 20x2 mm con taladros, entrepaño de retícula de 60x60 sistema manual con pletinas portantes de 20x2 mm con encastres y pletinas separadoras de 10x2 mm soldadas entre sí, anclajes a elementos de fábrica o forjado, incluso corte y elaboración, acoplamiento y montaje, lijado, imprimación con 40 micras de minio plomo y p.p. de soldaduras, piezas especiales, material de agarre y colocación. Medida la superficie ejecutada.

| Código | Ud | Descripción | Rendimiento | Precio | Importe |
|---|---|---|---|---|---|
| ATC00100 | h | CUADRILLA ALBAÑILERÍA, FORMADA POR OFICIAL 1ª Y PEÓN ESP. | 0.65 | 38.75 | 25.19 |
| KS00400 | m2 | REJA RETIC. 60x60 cm PLETINAS 20.2, 10.2 | 1 | 31.31 | 31.31 |
| WW00300 | u | MATERIAL COMPLEMENTARIO O PZAS. ESPECIALES | 3 | 0.55 | 1.65 |
| WW00400 | u | PEQUEÑO MATERIAL | 2.5 | 0.3 | 0.75 |
|  |  | Total |  |  | 58.9 |

###### 11SRW Varios

**11SRW00001** u REJILLA EN ALUMINIO ANODIZADO EN SU COLOR
Precio: 8.81
Rejilla en aluminio anodizado en su color, 15 micras de 150x150 mm y 1,5 mm de espesor, incluso ayudas de albañilería y sellado de juntas con el paramento con masilla elástica. Medida la unidad colocada.

| Código | Ud | Descripción | Rendimiento | Precio | Importe |
|---|---|---|---|---|---|
| ATC00100 | h | CUADRILLA ALBAÑILERÍA, FORMADA POR OFICIAL 1ª Y PEÓN ESP. | 0.2 | 38.75 | 7.75 |
| KL09900 | u | REJILLA ALUM. 15X15 cm | 1 | 0.46 | 0.46 |
| WW00400 | u | PEQUEÑO MATERIAL | 2 | 0.3 | 0.60 |
|  |  | Total |  |  | 8.81 |

##### 11SW Varios

###### 11SWW Varios

**11SWW00051** m2 CERRAMIENTO METÁLICO CON PERFILES TUBULARES GALV.
Precio: 15.71
Cerramiento metálico realizado con perfiles tubulares galvanizados de 50 mm de diámetro interior, cerramiento de vanos con malla galvanizada de simple torsión, postes separados 3 m tirantes, garras y p.p. de cimentación y ayudas de albañilería. Medida la superficie ejecutada.

| Código | Ud | Descripción | Rendimiento | Precio | Importe |
|---|---|---|---|---|---|
| ATC00100 | h | CUADRILLA ALBAÑILERÍA, FORMADA POR OFICIAL 1ª Y PEÓN ESP. | 0.1 | 38.75 | 3.88 |
| TO01600 | h | OF. 1ª CERRAJERO-CHAPISTA | 0.1 | 19.85 | 1.99 |
| TP00100 | h | PEÓN ESPECIAL | 0.15 | 18.9 | 2.84 |
| CH04020 | m3 | HORMIGÓN HM-20/P/20/I, SUMINISTRADO | 0.054 | 56.63 | 3.06 |
| UU01500 | m2 | MALLA GALV. SIMPLE TORSIÓN | 1 | 2.25 | 2.25 |
| UU02000 | m | POSTE METÁLICO DIAM. 50 mm GALVANIZADO | 0.4 | 3.95 | 1.58 |
| WW00300 | u | MATERIAL COMPLEMENTARIO O PZAS. ESPECIALES | 0.2 | 0.55 | 0.11 |
|  |  | Total |  |  | 15.71 |

#### 11W VARIOS

##### 11WW Varios

###### 11WWW Varios

**11WWW00001** u REJILLA VENTILACIÓN CAMARA AIRE 20x20 cm
Precio: 21.33
Rejilla para ventilación de cámara de aire de 20x20 cm ejecutada con perfiles de acero laminado en frío, galvanizados, doble agrafado y construida con tubular 50x15x1,5 mm en bastidor, lamas fijas de espesor mínimo 0,8 mm patillas de fijación, material de agarre y colocación. Medida la cantidad ejecutada.

| Código | Ud | Descripción | Rendimiento | Precio | Importe |
|---|---|---|---|---|---|
| ATC00100 | h | CUADRILLA ALBAÑILERÍA, FORMADA POR OFICIAL 1ª Y PEÓN ESP. | 0.25 | 38.75 | 9.69 |
| KW00200 | u | REJILLA METALICA L/FIJAS C/MARCO 20X20 cm | 1 | 11.04 | 11.04 |
| WW00400 | u | PEQUEÑO MATERIAL | 2 | 0.3 | 0.60 |
|  |  | Total |  |  | 21.33 |

**11WWW00002** u REJILLA VENTILACIÓN 35X15 cm MADERA P. PINTAR
Precio: 43.21
Rejilla de ventilación de 35x15 cm para pintar y acoplar a carpinteria de madera, construida con marco de 35x20 mm, lamas fijas de 13 mm de espesor y cubrejuntas de 20x5 mm, en madera de pino flandes, incluso colocación. Medida la cantidad ejecutada.

| Código | Ud | Descripción | Rendimiento | Precio | Importe |
|---|---|---|---|---|---|
| TO01500 | h | OF. 1ª CARPINTERÍA | 0.5 | 19.85 | 9.93 |
| KM03700 | m | LISTÓN PINO FLANDES 20X5 mm | 1 | 0.95 | 0.95 |
| KM11600 | u | REJILLA LAMAS FIJAS MAD. PINT. 35X15 cm C/MARCO | 1 | 31.48 | 31.48 |
| WW00300 | u | MATERIAL COMPLEMENTARIO O PZAS. ESPECIALES | 1 | 0.55 | 0.55 |
| WW00400 | u | PEQUEÑO MATERIAL | 1 | 0.3 | 0.30 |
|  |  | Total |  |  | 43.21 |

**11WWW00003** u REJILLA VENTILACIÓN 35X15 cm MADERA P. BARNIZAR
Precio: 36.4
Rejilla de ventilación de 35x15cm para barnizar y acoplar a carpinteria de madera, construida con marco de 35x20x5 mm, lamas fijas de 13 mm de espesor y cubrejuntas de 20x5 mm, en madera de sapelly, incluso colocación. Medida la cantidad ejecutada.

| Código | Ud | Descripción | Rendimiento | Precio | Importe |
|---|---|---|---|---|---|
| TO01500 | h | OF. 1ª CARPINTERÍA | 0.5 | 19.85 | 9.93 |
| KM04900 | m | LISTÓN SAPELLY 20X5 mm | 1 | 1.45 | 1.45 |
| KM11500 | u | REJILLA LAMAS FIJAS MAD. BARN. 35X15 cm C/MARCO | 1 | 24.17 | 24.17 |
| WW00300 | u | MATERIAL COMPLEMENTARIO O PZAS. ESPECIALES | 1 | 0.55 | 0.55 |
| WW00400 | u | PEQUEÑO MATERIAL | 1 | 0.3 | 0.30 |
|  |  | Total |  |  | 36.4 |

**11WWW00004** m PASAMANOS MADERA EMBERO DIAM. 50 mm
Precio: 24.33
Pasamanos en madera de embero de sección circular de 50 mm de diámetro, incluso cortes, ensambles, p.p. de elementos de fijación en fundición de latón pulido, material auxiliar y colocación. Medido según la longitud total desarrollada.

| Código | Ud | Descripción | Rendimiento | Precio | Importe |
|---|---|---|---|---|---|
| TO01500 | h | OF. 1ª CARPINTERÍA | 0.3 | 19.85 | 5.96 |
| KS03600 | m | PASAMANOS EMBERO DIÁM. 50 mm | 1 | 15.32 | 15.32 |
| WW00300 | u | MATERIAL COMPLEMENTARIO O PZAS. ESPECIALES | 5 | 0.55 | 2.75 |
| WW00400 | u | PEQUEÑO MATERIAL | 1 | 0.3 | 0.30 |
|  |  | Total |  |  | 24.33 |

**11WWW00005** m PASAMANOS MADERA EMBERO 120X50 mm
Precio: 34.2
Pasamanos en madera de embero de 120x50 mm de sección, incluso cortes, ensambles, elementos metálicos de fijación y p.p. de material de agarre y colocación. Medido según la longitud total desarrollada.

| Código | Ud | Descripción | Rendimiento | Precio | Importe |
|---|---|---|---|---|---|
| TO01500 | h | OF. 1ª CARPINTERÍA | 0.3 | 19.85 | 5.96 |
| KA00200 | kg | ACERO EN PLETINAS MANUFACTURADO | 1.42 | 1.24 | 1.76 |
| KS03500 | m | PASAMANOS EMBERO 120X50 mm | 1 | 25.63 | 25.63 |
| WW00300 | u | MATERIAL COMPLEMENTARIO O PZAS. ESPECIALES | 1 | 0.55 | 0.55 |
| WW00400 | u | PEQUEÑO MATERIAL | 1 | 0.3 | 0.30 |
|  |  | Total |  |  | 34.2 |

**11WWW00006** m PASAMANOS MADERA SAPELLY 120X50 mm
Precio: 33.8
Pasamanos en madera de sapelly de 120x50 mm de sección, incluso cortes, ensambles, elementos metálicos de fijación y p.p. de material de agarre y colocación. Medido según la longitud total desarrollada.

| Código | Ud | Descripción | Rendimiento | Precio | Importe |
|---|---|---|---|---|---|
| TO01500 | h | OF. 1ª CARPINTERÍA | 0.3 | 19.85 | 5.96 |
| KA00200 | kg | ACERO EN PLETINAS MANUFACTURADO | 1.42 | 1.24 | 1.76 |
| KS03700 | m | PASAMANOS SAPELLY 120X50 mm | 1 | 25.23 | 25.23 |
| WW00300 | u | MATERIAL COMPLEMENTARIO O PZAS. ESPECIALES | 1 | 0.55 | 0.55 |
| WW00400 | u | PEQUEÑO MATERIAL | 1 | 0.3 | 0.30 |
|  |  | Total |  |  | 33.8 |

**11WWW00007** m PASAMANOS AC. LAM. FRIO TUBO 60X2mm
Precio: 17.79
Pasamanos en acero tubular laminado en frío de 60x2mm de diám. con soportes cada 1 m de 30x2 mm de diám. anclados en los paramentos, incluso p.p. de material de agarre y colocación. Medido según la longitud total desarrollada.

| Código | Ud | Descripción | Rendimiento | Precio | Importe |
|---|---|---|---|---|---|
| ATC00100 | h | CUADRILLA ALBAÑILERÍA, FORMADA POR OFICIAL 1ª Y PEÓN ESP. | 0.3 | 38.75 | 11.63 |
| KA00500 | kg | ACERO EN PERFILES TUBULARES MANUFACTURADO | 3.2 | 1.66 | 5.31 |
| WW00300 | u | MATERIAL COMPLEMENTARIO O PZAS. ESPECIALES | 1 | 0.55 | 0.55 |
| WW00400 | u | PEQUEÑO MATERIAL | 1 | 0.3 | 0.30 |
|  |  | Total |  |  | 17.79 |

**11WWW00010** u TENDEDERO CON SOPORTES DE PERFILES GALVANIZADOS
Precio: 32.9
Tendedero formado por: soportes de perfiles galvanizados, T 35x4,5 mm dotados de anclajes, alambre de acero galvanizado, material de agarre, recibido y colocación. Medida la cantidad ejecutada.

| Código | Ud | Descripción | Rendimiento | Precio | Importe |
|---|---|---|---|---|---|
| ATC00100 | h | CUADRILLA ALBAÑILERÍA, FORMADA POR OFICIAL 1ª Y PEÓN ESP. | 0.4 | 38.75 | 15.50 |
| KA00300 | kg | ACERO GALVANIZADO EN PERFILES MANUFACTURADO | 6.5 | 2.33 | 15.15 |
| WW00300 | u | MATERIAL COMPLEMENTARIO O PZAS. ESPECIALES | 3 | 0.55 | 1.65 |
| WW00400 | u | PEQUEÑO MATERIAL | 2 | 0.3 | 0.60 |
|  |  | Total |  |  | 32.9 |

**11WWW00020** m ESCALERA VERTICAL DE ACERO DE 45 cm DE ANCHURA
Precio: 49.07
Escalera vertical de acero de 45 cm de anchura formada por: montantes, separadores y garras de fijación de pletina de 40x6 mm y travesaños cada 0,30 m en barras de 22 mm de diám., incluso material de agarre y recibido. Medida la altura real ejecutada.

| Código | Ud | Descripción | Rendimiento | Precio | Importe |
|---|---|---|---|---|---|
| ATC00100 | h | CUADRILLA ALBAÑILERÍA, FORMADA POR OFICIAL 1ª Y PEÓN ESP. | 0.5 | 38.75 | 19.38 |
| TO01600 | h | OF. 1ª CERRAJERO-CHAPISTA | 1 | 19.85 | 19.85 |
| CA00220 | kg | ACERO B 400 S | 4.5 | 0.68 | 3.06 |
| KA00200 | kg | ACERO EN PLETINAS MANUFACTURADO | 5 | 1.24 | 6.20 |
| WW00300 | u | MATERIAL COMPLEMENTARIO O PZAS. ESPECIALES | 0.5 | 0.55 | 0.28 |
| WW00400 | u | PEQUEÑO MATERIAL | 1 | 0.3 | 0.30 |
|  |  | Total |  |  | 49.07 |

**11WWW00021** m2 BALDA EJECUTADA EN TABLERO AGLOMERADO
Precio: 15.05
Balda ejecutada en tablero aglomerado de 16 mm de espesor, incluso p.p. de elementos soportes de fijación, material auxiliar y colocación. Medida según las mayores dimensiones.

| Código | Ud | Descripción | Rendimiento | Precio | Importe |
|---|---|---|---|---|---|
| TO01500 | h | OF. 1ª CARPINTERÍA | 0.4 | 19.85 | 7.94 |
| KM07300 | m2 | TABLERO AGLOMERADO 16 mm | 1 | 4.61 | 4.61 |
| WW00300 | u | MATERIAL COMPLEMENTARIO O PZAS. ESPECIALES | 4 | 0.55 | 2.20 |
| WW00400 | u | PEQUEÑO MATERIAL | 1 | 0.3 | 0.30 |
|  |  | Total |  |  | 15.05 |

**11WWW00031** m2 ZOCALO DE GOMA NEGRA RAYADA
Precio: 21.56
Zocalo de goma negra rayada, de 2 mm de espesor, encastrada en el grueso de puerta, incluso adhesivo y colocación. Medida la superficie ejecutada.

| Código | Ud | Descripción | Rendimiento | Precio | Importe |
|---|---|---|---|---|---|
| TO01500 | h | OF. 1ª CARPINTERÍA | 0.25 | 19.85 | 4.96 |
| KW00100 | m2 | GOMA NEGRA RAYADA 2 mm | 1 | 15.2 | 15.20 |
| WW00300 | u | MATERIAL COMPLEMENTARIO O PZAS. ESPECIALES | 2 | 0.55 | 1.10 |
| WW00400 | u | PEQUEÑO MATERIAL | 1 | 0.3 | 0.30 |
|  |  | Total |  |  | 21.56 |

**11WWW00041** m REMATE DE MADERA PARA PINTAR PINO FLANDES 1ª CALIDAD
Precio: 11.1
Remate de madera para pintar de pino flandes primera calidad con escuadría de 100x30 mm, incluso, cortes, cepillado y canteado, ensambles, elementos metálicos de fijación y p.p. de material de agarre y colocación. Medido según la longitud total desarrollada.

| Código | Ud | Descripción | Rendimiento | Precio | Importe |
|---|---|---|---|---|---|
| TO01500 | h | OF. 1ª CARPINTERÍA | 0.315 | 19.85 | 6.25 |
| KM04500 | m | LISTÓN PINO FLANDES100X30 mm | 1 | 3.7 | 3.70 |
| WW00300 | u | MATERIAL COMPLEMENTARIO O PZAS. ESPECIALES | 1 | 0.55 | 0.55 |
| WW00400 | u | PEQUEÑO MATERIAL | 2 | 0.3 | 0.60 |
|  |  | Total |  |  | 11.1 |

**11WWW00042** m BAQUETÓN DE MADERA PARA PINTAR PINO FLANDES 1ª CALIDAD
Precio: 8.35
Baquetón de madera para pintar de pino flandes de primera calidad con escuadría de 50x15 mm, incluso cortes, cepillado y canteado, ensambles y pintura, recibido sobre tacos de caucho con tornillos rosca madera de cabeza oculta, p.p. de material de agarre y colocación. Medida la longitud colocada.

| Código | Ud | Descripción | Rendimiento | Precio | Importe |
|---|---|---|---|---|---|
| TO01500 | h | OF. 1ª CARPINTERÍA | 0.25 | 19.85 | 4.96 |
| KM04000 | m | LISTÓN PINO FLANDES 50X15 mm | 1 | 1.92 | 1.92 |
| PE00200 | kg | ESMALTE SINTÉTICO | 0.1 | 6.16 | 0.62 |
| WW00300 | u | MATERIAL COMPLEMENTARIO O PZAS. ESPECIALES | 1 | 0.55 | 0.55 |
| WW00400 | u | PEQUEÑO MATERIAL | 1 | 0.3 | 0.30 |
|  |  | Total |  |  | 8.35 |

### 12 VIDRIERÍA Y ELABORADOS SINTÉTICOS (19/08/2012)

#### 12A VIDRIOS AISLANTES (04/04/2014)

##### 12AC Vidrios compuestos (04/04/2014)

###### 12ACA Acústicos (04/04/2014)

###### 12ACB Baja emisividad (04/04/2014)

###### 12ACC Control Solar (04/04/2014)

###### 12ACK Acústicos y eficiencia energética (04/04/2014)

###### 12ACN Normales (04/04/2014)

###### 12ACP Impresos (04/04/2014)

###### 12ACT Térmicos

**12ACT80018** m2 ACRIST. TÉRMICO Y ACÚSTICO, DOS LUNAS TEMPLADAS COLOR 5 mm
Precio: 126.08
Acristalamiento aislante térmico y acústico, formado por dos lunas templadas de color de 5 mm de espesor,cámara de aire deshidratado de 6 mm perfil metálico separador, desecante y doble sellado perimetral, colocado con perfil continuo, incluso perfil en U de neopreno, cortes y colocación de junquillos; construido según CTE e instrucciones del fabricante. Medida la superficie acristalada en multiplos de 30 mm.

| Código | Ud | Descripción | Rendimiento | Precio | Importe |
|---|---|---|---|---|---|
| TO01700 | h | OF. 1ª CRISTALERO | 0.75 | 19.85 | 14.89 |
| VL04800 | m2 | DOBLE LUNA TEMPLADA COLOR 5 mm, CÁMARA AIRE 6 mm | 1 | 109.59 | 109.59 |
| VW01500 | m | PERFIL EN "U" DE NEOPRENO | 4 | 0.4 | 1.60 |
|  |  | Total |  |  | 126.08 |

**12ACT80010** m2 ACRIST. TÉRMICO Y ACÚSTICO DOS LUNAS PULIDAS INCOLORAS 4 mm
Precio: 32.86
Acristalamiento aislante térmico y acústico, formado por dos lunas pulidas incoloras de 4 mm de espesor, cámara de aire deshidratado de 6 mm, perfil metálico separador, desecante y doble sellado perimetral, colocado con perfil continuo, incluso perfil en U de neopreno, cortes y colocación de junquillos; construido según CTE e instrucciones del fabricante. Medida la superficie acristalada en multiplos de 30 mm.

| Código | Ud | Descripción | Rendimiento | Precio | Importe |
|---|---|---|---|---|---|
| TO01700 | h | OF. 1ª CRISTALERO | 0.75 | 19.85 | 14.89 |
| VL03900 | m2 | DOBLE LUNA INCOLORA 4 mm, CÁMARA AIRE 6 mm | 1 | 16.37 | 16.37 |
| VW01500 | m | PERFIL EN "U" DE NEOPRENO | 4 | 0.4 | 1.60 |
|  |  | Total |  |  | 32.86 |

**12ACT80012** m2 ACRIST. TÉRMICO Y ACÚSTICO DOS LUNAS PULIDAS INCOLORAS 10 mm
Precio: 57.4
Acristalamiento aislante térmico y acústico, formado por dos lunas pulidas incoloras de 10 mm de espesor, cámara de aire deshidratado de 6 mm, perfil metálico separador, desecante y doble sellado perimetral, colocado con perfil continuo, incluso perfil en U de neopreno, cortes y colocación de junquillos; construido según CTE e instrucciones del fabricante. Medida la superficie acristalada en multiplos de 30 mm.

| Código | Ud | Descripción | Rendimiento | Precio | Importe |
|---|---|---|---|---|---|
| TO01700 | h | OF. 1ª CRISTALERO | 0.85 | 19.85 | 16.87 |
| VL04200 | m2 | DOBLE LUNA INCOLORA 10 mm, CÁMARA AIRE 6 mm | 1 | 38.93 | 38.93 |
| VW01500 | m | PERFIL EN "U" DE NEOPRENO | 4 | 0.4 | 1.60 |
|  |  | Total |  |  | 57.4 |

**12ACT80014** m2 ACRIST. TÉRMICO Y ACÚSTICO DOS LUNAS PULIDAS INCOLORAS 8 mm
Precio: 53.24
Acristalamiento aislante térmico y acústico, formado por dos lunas pulidas incoloras de 8 mm de espesor, cámara de aire deshidratado de 8 mm, perfil metálico separador, desecante y doble sellado perimetral, colocado con perfil continuo, incluso perfil en U de neopreno, cortes y colocación de junquillos; construido según CTE e instrucciones del fabricante. Medida la superficie acristalada en multiplos de 30 mm.

| Código | Ud | Descripción | Rendimiento | Precio | Importe |
|---|---|---|---|---|---|
| TO01700 | h | OF. 1ª CRISTALERO | 0.85 | 19.85 | 16.87 |
| VL04400 | m2 | DOBLE LUNA INCOLORA 8 mm, CÁMARA AIRE 8 mm | 1 | 35.17 | 35.17 |
| VW01500 | m | PERFIL EN "U" DE NEOPRENO | 3 | 0.4 | 1.20 |
|  |  | Total |  |  | 53.24 |

**12ACT80016** m2 ACRIST. TÉRMICO Y ACÚSTICO DOS LUNAS PULIDAS INCOLORAS 6 mm
Precio: 49.1
Acristalamiento aislante térmico y acústico, formado por dos lunas pulidas incoloras de 6 mm de espesor, cámara de aire deshidratado de 12 mm, perfil metálico separador, desecante y doble sellado perimetral, colocado con perfil continuo, incluso perfil en U de neopreno, cortes y colocación de junquillos; construido según CTE e instrucciones del fabricante. Medida la superficie acristalada en multiplos de 30 mm.

| Código | Ud | Descripción | Rendimiento | Precio | Importe |
|---|---|---|---|---|---|
| TO01700 | h | OF. 1ª CRISTALERO | 0.85 | 19.85 | 16.87 |
| VL04500 | m2 | DOBLE LUNA INCOLORA 6 mm, CÁMARA AIRE 12 mm | 1 | 31.03 | 31.03 |
| VW01500 | m | PERFIL EN "U" DE NEOPRENO | 3 | 0.4 | 1.20 |
|  |  | Total |  |  | 49.1 |

**12ACT80050** m2 ACRIST. TÉRMICO Y ACÚSTICO DOS VIDRIOS IMPRESOS INCOLOROS
Precio: 47.02
Acristalamiento aislante térmico y acústico, formado por dos vidrios impresos incoloros 4/7 mm de espesor, cámara de aire deshidratado de 8 mm perfil metálico separador, desecante y doble sellado perimetral colocado con perfil continuo, incluso perfil en U de neopreno, cortes y colocación de junquillos; construido según CTE e instrucciones del fabricante. Medida la superficie acristalada en multiplos de 30 mm.

| Código | Ud | Descripción | Rendimiento | Precio | Importe |
|---|---|---|---|---|---|
| TO01700 | h | OF. 1ª CRISTALERO | 0.85 | 19.85 | 16.87 |
| VV01400 | m2 | DOBLE VIDRIO IMPRESO INCOLORO 4/7 mm, CAMARA AIRE 8 mm | 1 | 28.95 | 28.95 |
| VW01500 | m | PERFIL EN "U" DE NEOPRENO | 3 | 0.4 | 1.20 |
|  |  | Total |  |  | 47.02 |

**12ACT80020** m2 ACRIST. TÉRMICO Y ACÚSTICO, UNA LUNA REFLECT. Y OTRA TRANSP.
Precio: 61.29
Acristalamiento aislante térmico y acústico, formado por dos lunas pulidas de 6 mm de espesor, una reflectante y otra transparente, cámara de aire deshidratado de 8 mm perfil metálico separador, desecante y doble sellado perimetral, colocado con perfil continuo, incluso perfil en U de neopreno, cortes, y colocación de junquillos; construido según CTE e instrucciones del fabricante. Medida la superficie acristalada en multiplos de 30 mm.

| Código | Ud | Descripción | Rendimiento | Precio | Importe |
|---|---|---|---|---|---|
| TO01700 | h | OF. 1ª CRISTALERO | 0.85 | 19.85 | 16.87 |
| VL04600 | m2 | DOBLE LUNA REFLECTANTE E INCOLORA DE 6 mm, CÁMARA AIRE 8 mm | 1 | 43.22 | 43.22 |
| VW01500 | m | PERFIL EN "U" DE NEOPRENO | 3 | 0.4 | 1.20 |
|  |  | Total |  |  | 61.29 |

###### 12ACW Varios (04/04/2014)

##### 12AS Vidrios simples (04/04/2014)

###### 12ASB Baja emisividad (04/04/2014)

###### 12ASC Control solar (04/04/2014)

###### 12ASD Control solar y baja emisividad (04/04/2014)

###### 12ASN Normales (04/04/2014)

###### 12ASP Impresos (04/04/2014)

###### 12AST Templados (04/04/2014)

###### 12ASW Varios (04/04/2014)

##### 12AW Varios (04/04/2014)

###### 12AWW Varios (04/04/2014)

#### 12L VIDRIOS LAMINARES (19/08/2012)

##### 12LA Acústicos y Térmicos (19/08/2012)

###### 12LAC Coloreados (19/08/2012)

###### 12LAI Incoloros (19/08/2012)

###### 12LAW Varios (19/08/2012)

##### 12LS Seguridad (04/04/2014)

###### 12LSB Antibala

**12LSB00108** m2 ACRIST. LAMR. SEG. 2 LUNAS INCOLORAS 10 mm Y 1 DE 3 mm
Precio: 234.98
Acristalamiento laminar de seguridad, formado por dos lunas pulidas incoloras de 10 mm y una de 3 mm, unidas por dos láminas de butiral de polivinilo, transparente, con un espesor total de 24 mm, clasificacion: antibala, categoria A-00, número de homologación DBT-2006 según Mº de I.E., colocado con perfil continuo, incluso perfil en U de neopreno, cortes y colocación de junquillos; construido según CTE e instrucciones del fabricante. Medida la superficie acristalada en multiplos de 30 mm.

| Código | Ud | Descripción | Rendimiento | Precio | Importe |
|---|---|---|---|---|---|
| TO01700 | h | OF. 1ª CRISTALERO | 0.9 | 19.85 | 17.87 |
| VL00900 | m2 | LAMR. SEG. 2 LUNAS, INCOLOR., 10 mm+1 DE 3 mm C/2 LAM. BUT. INC. | 1 | 215.91 | 215.91 |
| VW01500 | m | PERFIL EN "U" DE NEOPRENO | 3 | 0.4 | 1.20 |
|  |  | Total |  |  | 234.98 |

###### 12LSM Antimotín

**12LSM80100** m2 ACRIST. LAMR. SEG. 2 LUNAS INCOLORAS 5 mm
Precio: 76.21
Acristalamiento laminar de seguridad, formado por dos lunas pulidas incoloras de 5 mm de espesor, unidas por una lámina de butiral de polivinilo transparente, con un espesor total de 10 mm, clasificacion: ataque manual, nivel A número homologación DBT-2012 según Mº de I.E., colocado con perfil continuo, incluso perfil en U de neopreno, cortes y colocación de junquillos; construido según CTE e instrucciones del fabricante. Medida la superficie acristalada en multiplos de 30 mm.

| Código | Ud | Descripción | Rendimiento | Precio | Importe |
|---|---|---|---|---|---|
| TO01700 | h | OF. 1ª CRISTALERO | 0.75 | 19.85 | 14.89 |
| VL00500 | m2 | LAMR. SEG. 2 LUNAS, INCOLORAS, 5 mm DOBLE LAM. BUT. INC. | 1 | 59.72 | 59.72 |
| VW01500 | m | PERFIL EN "U" DE NEOPRENO | 4 | 0.4 | 1.60 |
|  |  | Total |  |  | 76.21 |

**12LSM80102** m2 ACRIST. LAMR. SEG. 2 LUNAS INCOLORAS 6 mm
Precio: 81.84
Acristalamiento laminar de seguridad, formado por dos lunas pulidas incoloras de 6 mm de espesor, unidas por doble lámina de butiral de polivinilo transparente, con un espesor total de 13 mm, clasificacion: ataque manual, nivel B número de homologación DBT-2004 según Mº de I.E., colocado con perfil continuo, incluso perfil en U de neopreno, cortes y colocación de junquillos; construido según CTE e instrucciones del fabricante. Medida la superficie acristalada en multiplos de 30 mm.

| Código | Ud | Descripción | Rendimiento | Precio | Importe |
|---|---|---|---|---|---|
| TO01700 | h | OF. 1ª CRISTALERO | 0.75 | 19.85 | 14.89 |
| VL00600 | m2 | LAMR. SEG. 2 LUNAS, INCOLORAS, 6 mm DOBLE LAM. BUT. INC. | 1 | 65.35 | 65.35 |
| VW01500 | m | PERFIL EN "U" DE NEOPRENO | 4 | 0.4 | 1.60 |
|  |  | Total |  |  | 81.84 |

**12LSM80110** m2 ACRIST. LAMR. SEG. 2 LUNAS TEMPL. COLOR FILTRANTE 6 mm
Precio: 154.03
Acristalamiento laminar de seguridad, formado por dos lunas pulidas templadas de color filtrante de 6 mm unidas por una lámina de butiral color, con un espesor total de 13 mm clasificacion: ataque manual, nivel B número de homologación con DBT-2004 según Mº de I.E. colocado con perfil continuo, incluso perfil en U de neopreno, cortes y colocación de junquillos; construido según CTE e instrucciones del fabricante. Medida la superficie acristalada en multiplos de 30 mm.

| Código | Ud | Descripción | Rendimiento | Precio | Importe |
|---|---|---|---|---|---|
| TO01700 | h | OF. 1ª CRISTALERO | 0.75 | 19.85 | 14.89 |
| VL00700 | m2 | LAMR. SEG. 2 LUNAS, TEMPL. COLOR 6 mm LAM. BUT. COLOR | 1 | 137.54 | 137.54 |
| VW01500 | m | PERFIL EN "U" DE NEOPRENO | 4 | 0.4 | 1.60 |
|  |  | Total |  |  | 154.03 |

###### 12LSR Antirobo

**12LSR80104** m2 ACRIST. LAMR. SEG. 3 LUNAS INCOLORAS 6 mm
Precio: 166.35
Acristalamiento laminar de seguridad, formado por tres lunas pulidas incoloras de 6 mm, unidas por dos láminas de butiral de polivinilo transparente, con un espesor total de 19 mm clasificacion: ataque manual, nivel B número de homologación DBT-2005 según Mº de I.E., colocado con perfil continuo, incluso perfil en U de neopreno, cortes y colocación de junquillos; construido según CTE e instrucciones del fabricante. Medida la superficie acristalada en multiplos de 30 mm.

| Código | Ud | Descripción | Rendimiento | Precio | Importe |
|---|---|---|---|---|---|
| TO01700 | h | OF. 1ª CRISTALERO | 0.85 | 19.85 | 16.87 |
| VL01000 | m2 | LAMR. SEG. 3 LUNAS, INCOLORAS, 6 mm C/2 LAM. BUT. INC. | 1 | 148.28 | 148.28 |
| VW01500 | m | PERFIL EN "U" DE NEOPRENO | 3 | 0.4 | 1.20 |
|  |  | Total |  |  | 166.35 |

**12LSR80106** m2 ACRIST. LAMR. SEG. 2 LUNAS INCOLORAS 10 mm
Precio: 171.9
Acristalamiento laminar de seguridad, formado por dos lunas pulidas incoloras de 10 mm, unidas por una lámina de butiral de polivinilo transparente, con un espesor total de 20 mm, clasificacion: ataque manual, nivel B número homologación DBT-2012 según Mº de I.E., colocado con perfil continuo, incluso perfil en U de neopreno, cortes y colocación de junquillos; construido según CTE e instrucciones del fabricante. Medida la superficie acristalada en multiplos de 30 mm.

| Código | Ud | Descripción | Rendimiento | Precio | Importe |
|---|---|---|---|---|---|
| TO01700 | h | OF. 1ª CRISTALERO | 0.85 | 19.85 | 16.87 |
| VL00800 | m2 | LAMR. SEG. 2 LUNAS, INCOLORAS, 10 mm LAM. BUT. INC. | 1 | 153.83 | 153.83 |
| VW01500 | m | PERFIL EN "U" DE NEOPRENO | 3 | 0.4 | 1.20 |
|  |  | Total |  |  | 171.9 |

**12LSR80112** m2 ACRIST. LAMR. SEG. 1 LUNA REFLECT. 6 mm Y 2 INCOL. 6 mm
Precio: 161.5
Acristalamiento laminar de seguridad, formado por una luna pulida reflectante de 6 mm, dos lunas pulidas incoloras de 6 mm y dos láminas de butiral de polivinilo transparente, con un espesor total de 19 mm clasificacion: ataque manual, nivel B número de homologación DBT-2005, según Mº de I.E., colocado con perfil continuo, incluso perfil en U de neopreno, cortes y colocación de junquillos; construido según CTE e instrucciones del fabricante. Medida la superficie acristalada en multiplos de 30 mm.

| Código | Ud | Descripción | Rendimiento | Precio | Importe |
|---|---|---|---|---|---|
| TO01700 | h | OF. 1ª CRISTALERO | 0.85 | 19.85 | 16.87 |
| VL00100 | m2 | LAMR. SEG. 1 LUNA, REFLECT. 6 mm+2 INC. 6 mm C/2 LAM. BUT. INC. | 1 | 143.43 | 143.43 |
| VW01500 | m | PERFIL EN "U" DE NEOPRENO | 3 | 0.4 | 1.20 |
|  |  | Total |  |  | 161.5 |

###### 12LSS Simple (04/04/2014)

###### 12LSW Varios (04/04/2014)

##### 12LW Varios (04/04/2014)

###### 12LWW Varios (04/04/2014)

#### 12N VIDRIOS SENCILLOS (04/04/2014)

##### 12NA Armados (04/04/2014)

###### 12NAC Coloreados

**12NAC80001** m2 ACRIST. VIDRIO ARMADO GRIS 5 A 6 mm 12x12 mm
Precio: 45.9
Acristalamiento con vidrio armado gris, con malla metálica de 12 mm y espesor de 5 a 6 mm, colocado con masilla, incluso calzos, cortes y colocación de junquillos; construido según CTE e instrucciones del fabricante. Medida la superficie acristalada en multiplos de 25 cm en longitud y 10 cm en anchura.

| Código | Ud | Descripción | Rendimiento | Precio | Importe |
|---|---|---|---|---|---|
| TO01700 | h | OF. 1ª CRISTALERO | 0.55 | 19.85 | 10.92 |
| VV00400 | m2 | VIDRIO ARMADO GRIS 5 A 6 mm 12x12 mm | 1 | 34.42 | 34.42 |
| VW01100 | kg | MASILLA PLASTICA | 1 | 0.56 | 0.56 |
|  |  | Total |  |  | 45.9 |

###### 12NAI Incoloros

**12NAI80001** m2 ACRIST. VIDRIO ARMADO INCOLORO 6 A 7 mm Y 25x25 mm
Precio: 43.93
Acristalamiento con vidrio armado incoloro, con malla metálica de 25 mm y espesor de 6 a 7 mm, colocado con masilla, incluso calzos, cortes, y colocación de junquillos; construido según CTE e instrucciones del fabricante. Medida la superficie acristalada en multiplos de 25 cm en longitud y 10 cm en anchura.

| Código | Ud | Descripción | Rendimiento | Precio | Importe |
|---|---|---|---|---|---|
| TO01700 | h | OF. 1ª CRISTALERO | 0.55 | 19.85 | 10.92 |
| VV00600 | m2 | VIDRIO ARMADO INCOLORO 6 A 7 mm Y 25x25 mm | 1 | 32.45 | 32.45 |
| VW01100 | kg | MASILLA PLASTICA | 1 | 0.56 | 0.56 |
|  |  | Total |  |  | 43.93 |

**12NAI80011** m2 ACRIST. VIDRIO ARMADO INCOLORO 6 A 7 mm Y 12x12 mm
Precio: 41.48
Acristalamiento con vidrio armado incoloro, con malla metálica de 12 mm y espesor 6 a 7 mm, colocado con perfil continuo, incluso perfil en U de neopreno, cortes y colocación de junquillos; construido según CTE e instrucciones del fabricante. Medida la superficie acristalada en multiplos de 25 cm de longitud y 10 cm en anchura.

| Código | Ud | Descripción | Rendimiento | Precio | Importe |
|---|---|---|---|---|---|
| TO01700 | h | OF. 1ª CRISTALERO | 0.65 | 19.85 | 12.90 |
| VV00500 | m2 | VIDRIO ARMADO INCOLORO 6 A 7 mm Y 12x12 mm | 1 | 26.58 | 26.58 |
| VW01500 | m | PERFIL EN "U" DE NEOPRENO | 5 | 0.4 | 2.00 |
|  |  | Total |  |  | 41.48 |

###### 12NAW Varios (04/04/2014)

##### 12NF Protección al fuego (04/04/2014)

###### 12NFC Cortafuegos (04/04/2014)

###### 12NFD Parallamas (04/04/2014)

###### 12NFW Varios (04/04/2014)

##### 12NM Mateados (04/04/2014)

###### 12NMA Al ácido (04/04/2014)

###### 12NMW Varios (04/04/2014)

##### 12NN Normales

###### 12NNC Coloreados

**12NNC80001** m2 ACRIST. LUNA PULIDA, COLOR FILTRANTE, 10 mm
Precio: 52.02
Acristalamiento con luna pulida flotada, de color filtrante, de 10 mm de espesor colocada con perfil continuo, incluso perfil en U de neopreno, cortes y colocación de junquillos; construido según CTE e instrucciones del fabricante. Medida la superficie acristalada en multiplos de 30 mm.

| Código | Ud | Descripción | Rendimiento | Precio | Importe |
|---|---|---|---|---|---|
| TO01700 | h | OF. 1ª CRISTALERO | 0.7 | 19.85 | 13.90 |
| VL01500 | m2 | LUNA PULIDA FLOTADA DE COLOR FILTRANTE 10 mm | 1 | 36.12 | 36.12 |
| VW01500 | m | PERFIL EN "U" DE NEOPRENO | 5 | 0.4 | 2.00 |
|  |  | Total |  |  | 52.02 |

**12NNC80002** m2 ACRIST. LUNA PULIDA, COLOR FILTRANTE, 6 mm
Precio: 36.17
Acristalamiento con luna flotada, de color filtrante, de 6 mm de espesor colocada con perfil continuo, incluso perfil en U de neopreno, cortes, y colocación de junquillos; construido según CTE e instrucciones del fabricante. Medida la superficie en multiplos de 30 mm.

| Código | Ud | Descripción | Rendimiento | Precio | Importe |
|---|---|---|---|---|---|
| TO01700 | h | OF. 1ª CRISTALERO | 0.65 | 19.85 | 12.90 |
| VL01400 | m2 | LUNA PULIDA FLOTADA DE COLOR FILTRANTE 6 mm | 1 | 21.27 | 21.27 |
| VW01500 | m | PERFIL EN "U" DE NEOPRENO | 5 | 0.4 | 2.00 |
|  |  | Total |  |  | 36.17 |

**12NNC80003** m2 ACRIST. LUNA PULIDA, COLOR FILTRANTE, 5 mm
Precio: 31.43
Acristalamiento con luna pulida flotada, de color filtrante, de 5 mm de espesor colocada con perfil continuo, incluso perfil en U neopreno, cortes, y colocación de junquillos; construido según CTE e instrucciones del fabricante. Medida la superficie acristalada en multiplos de 30 mm.

| Código | Ud | Descripción | Rendimiento | Precio | Importe |
|---|---|---|---|---|---|
| TO01700 | h | OF. 1ª CRISTALERO | 0.65 | 19.85 | 12.90 |
| VL01300 | m2 | LUNA PULIDA FLOTADA DE COLOR FILTRANTE 5 mm | 1 | 16.53 | 16.53 |
| VW01500 | m | PERFIL EN "U" DE NEOPRENO | 5 | 0.4 | 2.00 |
|  |  | Total |  |  | 31.43 |

**12NNC80004** m2 ACRIST. LUNA PULIDA, COLOR FILTRANTE, 4 mm
Precio: 30.22
Acristalamiento con luna pulida flotada, de color filtrante, de 4 mm de espesor colocada con perfil continuo, incluso perfil en U de neopreno, cortes, y colocación de junquillos; construido según CTE e instrucción del fabricante. Medida la superficie acristalada en multiplos de 30 mm.

| Código | Ud | Descripción | Rendimiento | Precio | Importe |
|---|---|---|---|---|---|
| TO01700 | h | OF. 1ª CRISTALERO | 0.65 | 19.85 | 12.90 |
| VL01200 | m2 | LUNA PULIDA FLOTADA DE COLOR FILTRANTE 4 mm | 1 | 15.32 | 15.32 |
| VW01500 | m | PERFIL EN "U" DE NEOPRENO | 5 | 0.4 | 2.00 |
|  |  | Total |  |  | 30.22 |

###### 12NNI Incoloros

**12NNI80001** m2 ACRIST. LUNA PULIDA, INCOLORA, 8 mm, COLOCADA CON MASILLA
Precio: 23.85
Acristalamiento con luna pulida flotada incolora de 8 mm de espesor, colocada con masilla, incluso calzos, cortes, y colocación de junquillos; construido según CTE e instrucciones del fabricante. Medida la superficie acristalada en multiplos de 30 mm.

| Código | Ud | Descripción | Rendimiento | Precio | Importe |
|---|---|---|---|---|---|
| TO01700 | h | OF. 1ª CRISTALERO | 0.55 | 19.85 | 10.92 |
| VL03300 | m2 | LUNA PULIDA FLOTADA INCOLORA 8 mm | 1 | 12.37 | 12.37 |
| VW01100 | kg | MASILLA PLASTICA | 1 | 0.56 | 0.56 |
|  |  | Total |  |  | 23.85 |

**12NNI80003** m2 ACRIST. LUNA PULIDA, INCOLORA, 6 mm, COLOCADA DE SILICONA
Precio: 20.56
Acristalamiento con luna pulida flotada incolora de 6 mm de espesor, colocada de silicona, incluso calzos, cortes, y colocación de junquillos; construido según CTE e instrucciones del fabricante. Medida la superficie acristalada en multiplos de 30 mm.

| Código | Ud | Descripción | Rendimiento | Precio | Importe |
|---|---|---|---|---|---|
| TO01700 | h | OF. 1ª CRISTALERO | 0.55 | 19.85 | 10.92 |
| VL03200 | m2 | LUNA PULIDA FLOTADA INCOLORA 6 mm | 1 | 9.08 | 9.08 |
| VW01100 | kg | MASILLA PLASTICA | 1 | 0.56 | 0.56 |
|  |  | Total |  |  | 20.56 |

**12NNI80004** m2 ACRIST. LUNA PULIDA, INCOLORA, 5 mm COLOCADA CON MASILLA
Precio: 17.98
Acristalamiento con luna pulida flotada incolora de 5 mm de espesor, colocada con masilla, incluso calzos, cortes, y colocación de junquillos; construido según CTE e instrucciones del fabricante. Medida la superficie acristalada en multiplos de 30 mm.

| Código | Ud | Descripción | Rendimiento | Precio | Importe |
|---|---|---|---|---|---|
| TO01700 | h | OF. 1ª CRISTALERO | 0.55 | 19.85 | 10.92 |
| VL03100 | m2 | LUNA PULIDA FLOTADA INCOLORA 5 mm | 1 | 6.5 | 6.50 |
| VW01100 | kg | MASILLA PLASTICA | 1 | 0.56 | 0.56 |
|  |  | Total |  |  | 17.98 |

**12NNI80005** m2 ACRIST. LUNA PULIDA, INCOLORA, 4 mm, COLOCADA CON MASILLA
Precio: 15.08
Acristalamiento con luna pulida flotada incolora de 4 mm de espesor, colocada con masilla, incluso calzos, cortes, y colocación de junquillos; construido según CTE e instrucciones del fabricante. Medida la superficie acristalada en multiplos de 30 mm.

| Código | Ud | Descripción | Rendimiento | Precio | Importe |
|---|---|---|---|---|---|
| TO01700 | h | OF. 1ª CRISTALERO | 0.55 | 19.85 | 10.92 |
| VL03000 | m2 | LUNA PULIDA FLOTADA INCOLORA 4 mm | 1 | 3.6 | 3.60 |
| VW01100 | kg | MASILLA PLASTICA | 1 | 0.56 | 0.56 |
|  |  | Total |  |  | 15.08 |

**12NNI80012** m2 ACRIST. LUNA PULIDA, INCOLORA, 8 mm, COLOCADA PERFIL CONT.
Precio: 27.27
Acristalamiento con luna pulida flotada incolora de 8 mm de espesor, colocada con perfil continuo, incluso perfil en U de neopreno, cortes, y colocación de junquillos; construido según CTE e instrucciones del fabricante. Medida la superficie acristalada en multiplos de 30 mm.

| Código | Ud | Descripción | Rendimiento | Precio | Importe |
|---|---|---|---|---|---|
| TO01700 | h | OF. 1ª CRISTALERO | 0.65 | 19.85 | 12.90 |
| VL03300 | m2 | LUNA PULIDA FLOTADA INCOLORA 8 mm | 1 | 12.37 | 12.37 |
| VW01500 | m | PERFIL EN "U" DE NEOPRENO | 5 | 0.4 | 2.00 |
|  |  | Total |  |  | 27.27 |

**12NNI80013** m2 ACRIST. LUNA PULIDA, INCOLORA, 6 mm, COLOCADA PERFIL CONT.
Precio: 23.98
Acristalamiento con luna pulida flotada incolora de 6 mm de espesor, colocada con perfil continuo, incluso perfil en U neopreno de neopreno, cortes y colocación de junquillos; construido según instrucciones del fabricante. Medida la superficie acristalada en multiplos de 30 mm.

| Código | Ud | Descripción | Rendimiento | Precio | Importe |
|---|---|---|---|---|---|
| TO01700 | h | OF. 1ª CRISTALERO | 0.65 | 19.85 | 12.90 |
| VL03200 | m2 | LUNA PULIDA FLOTADA INCOLORA 6 mm | 1 | 9.08 | 9.08 |
| VW01500 | m | PERFIL EN "U" DE NEOPRENO | 5 | 0.4 | 2.00 |
|  |  | Total |  |  | 23.98 |

**12NNI80014** m2 ACRIST. LUNA PULIDA, INCOLORA, 5 mm, COLOCADA PERFIL CONT.
Precio: 21.4
Acristalamiento con luna pulida flotada incolora de 5 mm de espesor, colocada con perfil continuo, incluso perfil en U de neopreno, cortes, y colocación de junquillos; construido según instrucciones del fabricante. Medida la superficie acristalada en multiplos de 30 mm.

| Código | Ud | Descripción | Rendimiento | Precio | Importe |
|---|---|---|---|---|---|
| TO01700 | h | OF. 1ª CRISTALERO | 0.65 | 19.85 | 12.90 |
| VL03100 | m2 | LUNA PULIDA FLOTADA INCOLORA 5 mm | 1 | 6.5 | 6.50 |
| VW01500 | m | PERFIL EN "U" DE NEOPRENO | 5 | 0.4 | 2.00 |
|  |  | Total |  |  | 21.4 |

**12NNI80015** m2 ACRIST. LUNA PULIDA, INCOLORA, 4 mm, COLOCADA PERFIL CONT.
Precio: 18.5
Acristalamiento con luna pulida flotada incolora de 4 mm de espesor, colocada con perfil continuo, incluso perfil en U de neopreno, cortes, y colocación de junquillos; construido según instrucciones del fabricante. Medida la superficie acristalada en multiplos de 30 mm.

| Código | Ud | Descripción | Rendimiento | Precio | Importe |
|---|---|---|---|---|---|
| TO01700 | h | OF. 1ª CRISTALERO | 0.65 | 19.85 | 12.90 |
| VL03000 | m2 | LUNA PULIDA FLOTADA INCOLORA 4 mm | 1 | 3.6 | 3.60 |
| VW01500 | m | PERFIL EN "U" DE NEOPRENO | 5 | 0.4 | 2.00 |
|  |  | Total |  |  | 18.5 |

###### 12NNW Varios

**12NNW80030** m2 ACRIST. LUNA PULIDA TRASLÚC. 5 mm, COLOCADA CON MASILLA
Precio: 37.75
Acristalamiento con luna pulida flotada traslucida, de 5 mm de espesor, colocada con masilla, incluso calzos, cortes, y colocación de junquillos; construido según CTE e instrucciones del fabricante. Medida la superficie acristalada en multiplos de 30 mm.

| Código | Ud | Descripción | Rendimiento | Precio | Importe |
|---|---|---|---|---|---|
| TO01700 | h | OF. 1ª CRISTALERO | 0.55 | 19.85 | 10.92 |
| VL03600 | m2 | LUNA PULIDA FLOTADA TRASLÚCIDA 5 mm | 1 | 26.27 | 26.27 |
| VW01100 | kg | MASILLA PLASTICA | 1 | 0.56 | 0.56 |
|  |  | Total |  |  | 37.75 |

**12NNW80031** m2 ACRIST. LUNA PULIDA TRASLÚC. 5 mm, COLOCADA PERFIL CONT.
Precio: 41.17
Acristalamiento con luna pulida flotada traslucida de 5 mm de espesor, colocada con perfil continuo, incluso perfil en U de neopreno, cortes, y colocación de junquillos; construido según CTE e instrucciones del fabricante. Medida la superficie acristalada en multiplos de 30 mm.

| Código | Ud | Descripción | Rendimiento | Precio | Importe |
|---|---|---|---|---|---|
| TO01700 | h | OF. 1ª CRISTALERO | 0.65 | 19.85 | 12.90 |
| VL03600 | m2 | LUNA PULIDA FLOTADA TRASLÚCIDA 5 mm | 1 | 26.27 | 26.27 |
| VW01500 | m | PERFIL EN "U" DE NEOPRENO | 5 | 0.4 | 2.00 |
|  |  | Total |  |  | 41.17 |

##### 12NP Impresos (04/04/2014)

###### 12NPC Coloreados

**12NPC80201** m2 ACRIST. VIDRIO IMPRESO COLOR 3 A 4 mm CON MASILLA
Precio: 27.14
Acristalamiento con vidrio impreso color de 3 a 4 mm de espesor, colocado con masilla, incluso calzos, cortes, y colocación de junquillos; construido según CTE e instrucciones del fabricante. Medida la superficie acristalada en multiplos de 30 mm.

| Código | Ud | Descripción | Rendimiento | Precio | Importe |
|---|---|---|---|---|---|
| TO01700 | h | OF. 1ª CRISTALERO | 0.5 | 19.85 | 9.93 |
| VV00800 | m2 | VIDRIO IMPRESO COLOR 3 A 4 mm | 1 | 16.65 | 16.65 |
| VW01100 | kg | MASILLA PLASTICA | 1 | 0.56 | 0.56 |
|  |  | Total |  |  | 27.14 |

**12NPC80301** m2 ACRIST. VIDRIO IMPRESO COLOR 3 A 4 mm PERFIL CONTINUO
Precio: 30.56
Acristalamiento con vidrio impreso color de 3 a 4 mm de espesor, colocado con perfil continuo, incluso perfil en U de neopreno, cortes y colocación de junquillos; construido según CTE e instrucciones del fabricante. Medida la superficie acristalada en multiplos de 30 mm.

| Código | Ud | Descripción | Rendimiento | Precio | Importe |
|---|---|---|---|---|---|
| TO01700 | h | OF. 1ª CRISTALERO | 0.6 | 19.85 | 11.91 |
| VV00800 | m2 | VIDRIO IMPRESO COLOR 3 A 4 mm | 1 | 16.65 | 16.65 |
| VW01500 | m | PERFIL EN "U" DE NEOPRENO | 5 | 0.4 | 2.00 |
|  |  | Total |  |  | 30.56 |

###### 12NPI Incoloros

**12NPI80001** m2 ACRIST. VIDRIO IMPRESO INCOLORO 3 A 4 mm CON MASILLA
Precio: 21.58
Acristalamiento con vidrio impreso incoloro de 3 a 4 mm de espesor, colocado con masilla, incluso calzos, cortes y colocación de junquillos; construido según CTE e instrucciones del fabricante. Medida la superficie acristalada en multiplos de 30 mm.

| Código | Ud | Descripción | Rendimiento | Precio | Importe |
|---|---|---|---|---|---|
| TO01700 | h | OF. 1ª CRISTALERO | 0.5 | 19.85 | 9.93 |
| VV00900 | m2 | VIDRIO IMPRESO INCOLORO 3 A 4 mm | 1 | 11.09 | 11.09 |
| VW01100 | kg | MASILLA PLASTICA | 1 | 0.56 | 0.56 |
|  |  | Total |  |  | 21.58 |

**12NPI80011** m2 ACRIST. VIDRIO IMPRESO INCOLORO 6 A 7 mm CON MASILLA
Precio: 24.53
Acristalamiento con vidrio impreso incoloro de 6 a 7 mm de espesor, colocado con masilla, incluso calzos, cortes y colocación de junquillos; construido según CTE e instrucciones del fabricante. Medida la superficie acristalada en multiplos de 30 mm.

| Código | Ud | Descripción | Rendimiento | Precio | Importe |
|---|---|---|---|---|---|
| TO01700 | h | OF. 1ª CRISTALERO | 0.5 | 19.85 | 9.93 |
| VV01100 | m2 | VIDRIO IMPRESO INCOLORO 6 A 7 mm | 1 | 14.04 | 14.04 |
| VW01100 | kg | MASILLA PLASTICA | 1 | 0.56 | 0.56 |
|  |  | Total |  |  | 24.53 |

**12NPI80101** m2 ACRIST. VIDRIO IMPRESO INCOLORO 3 A 4 mm PERFIL CONT.
Precio: 25
Acristalamiento con vidrio impreso incoloro de 3 a 4 mm de espesor, colocado con perfil continuo, incluso perfil en U de neopreno, cortes, y colocación de junquillos; construido según CTE e instrucciones del fabricante. Medida la superficie acristalada en multiplos de 30 mm.

| Código | Ud | Descripción | Rendimiento | Precio | Importe |
|---|---|---|---|---|---|
| TO01700 | h | OF. 1ª CRISTALERO | 0.6 | 19.85 | 11.91 |
| VV00900 | m2 | VIDRIO IMPRESO INCOLORO 3 A 4 mm | 1 | 11.09 | 11.09 |
| VW01500 | m | PERFIL EN "U" DE NEOPRENO | 5 | 0.4 | 2.00 |
|  |  | Total |  |  | 25 |

###### 12NPW Varios (04/04/2014)

##### 12NR Reflectantes (04/04/2014)

###### 12NRC Coloreados (04/04/2014)

###### 12NRI Incoloros

**12NRI80040** m2 ACRIST. LUNA PULIDA REFLECT. 6 mm, COLOCADA CON MASILLA
Precio: 39.36
Acristalamiento con luna pulida flotada con una de sus caras reflectante, de 6 mm de espesor, colocada con masilla, incluso calzos, cortes, y colocación de junquillos; construido según CTE e instrucciones del fabricante. Medida la superficie acristalada en multiplos de 30 mm.

| Código | Ud | Descripción | Rendimiento | Precio | Importe |
|---|---|---|---|---|---|
| TO01700 | h | OF. 1ª CRISTALERO | 0.55 | 19.85 | 10.92 |
| VL03400 | m2 | LUNA PULIDA FLOTADA REFLECTANTE 6 mm | 1 | 27.88 | 27.88 |
| VW01100 | kg | MASILLA PLASTICA | 1 | 0.56 | 0.56 |
|  |  | Total |  |  | 39.36 |

**12NRI80041** m2 ACRIST. LUNA PULIDA REFLECT. 6 mm, COLOCADA PERFIL CONT.
Precio: 42.78
Acristalamiento con luna pulida flotada, con una de sus caras reflectante, de 6 mm de espesor, colocada con perfil continuo, incluso perfil en U de neopreno, cortes, y colocación de junquillos; construido según CTE e instrucciones del fabricante. Medida la superficie acristalada en multiplos de 30 mm.

| Código | Ud | Descripción | Rendimiento | Precio | Importe |
|---|---|---|---|---|---|
| TO01700 | h | OF. 1ª CRISTALERO | 0.65 | 19.85 | 12.90 |
| VL03400 | m2 | LUNA PULIDA FLOTADA REFLECTANTE 6 mm | 1 | 27.88 | 27.88 |
| VW01500 | m | PERFIL EN "U" DE NEOPRENO | 5 | 0.4 | 2.00 |
|  |  | Total |  |  | 42.78 |

###### 12NRW Varios (04/04/2014)

##### 12NT Templados (04/04/2014)

###### 12NTC Coloreados

**12NTC80006** m2 ACRIST. LUNA PULIDA TEMPLADA, DE COLOR, 6 mm
Precio: 65.64
Acristalamiento con luna pulida flotada y templada, de color, de 6 mm de espesor, colocada con perfil continuo, incluso perfil en U de neopreno, cortes, y colocación de junquillos; construido según CTE e instrucciones del fabricante. Medida la superficie acristalada en multiplos de 30 mm.

| Código | Ud | Descripción | Rendimiento | Precio | Importe |
|---|---|---|---|---|---|
| TO01700 | h | OF. 1ª CRISTALERO | 0.65 | 19.85 | 12.90 |
| VL01700 | m2 | LUNA PULIDA FLOTADA TEMPLADA 6 mm COLOR | 1 | 50.74 | 50.74 |
| VW01500 | m | PERFIL EN "U" DE NEOPRENO | 5 | 0.4 | 2.00 |
|  |  | Total |  |  | 65.64 |

**12NTC80013** m2 FRENTE FIJO LUNA PULIDA TEMPLADA, DE COLOR, 10 mm
Precio: 170.03
Frente fijo realizado con lunas pulidas flotadas y templadas, de color, de 10 mm de espesor,unidas mediante piezas de acero inoxidable fijadas a presión y lámina de aglomerado de neopreno, incluso p.p. de cortes, piezas de unión entre lunas y patillas aparentes de sujección perimetral de acero inoxidable, láminas de neopreno y bandas bituminosas; construido según CTE e instrucciones del fabricante. Medida la superficie acristalada por piezas, en multiplos de 30 mm.

| Código | Ud | Descripción | Rendimiento | Precio | Importe |
|---|---|---|---|---|---|
| TO01700 | h | OF. 1ª CRISTALERO | 1.3 | 19.85 | 25.81 |
| VL02100 | m2 | LUNA PULIDA TEMPLADA 10 mm COLOR | 1 | 124.93 | 124.93 |
| VW00800 | u | HERRAJES UNION LUNAS TEMPLADAS ACERO INOXIDABLE | 0.35 | 29.3 | 10.26 |
| VW01200 | u | PATILLAS APARENTES ANCLAJE, ACERO INOXIDABLE | 0.5 | 13.55 | 6.78 |
| WW00300 | u | MATERIAL COMPLEMENTARIO O PZAS. ESPECIALES | 3 | 0.55 | 1.65 |
| WW00400 | u | PEQUEÑO MATERIAL | 2 | 0.3 | 0.60 |
|  |  | Total |  |  | 170.03 |

**12NTC80030** m2 PUERTA LUNA PULIDA TEMPLADA, DE COLOR, 2190x896x10 mm
Precio: 439.55
Puerta de luna pulida flotada y templada, color, de 10 mm de espesor, con dos hojas abatibles,formada por: hojas normalizadas de 2190x896 mm, con dos cantos largos redondos, dos cantos cortos planos, dos taladros de 14 mm de diámetro muescas y taquillas para alojamiento de herrajes, piezas de giro superior e inferior, pernios, cerradura en pavimento, freno en acero inoxidable, tirador de luna templada color, incluso ayuda de albañilería; construida según CTE e instrucciones del fabricante. Medida la superficie ejecutada según dimensiones normalizadas.

| Código | Ud | Descripción | Rendimiento | Precio | Importe |
|---|---|---|---|---|---|
| ATC00100 | h | CUADRILLA ALBAÑILERÍA, FORMADA POR OFICIAL 1ª Y PEÓN ESP. | 0.2 | 38.75 | 7.75 |
| TO01700 | h | OF. 1ª CRISTALERO | 1.8 | 19.85 | 35.73 |
| VL02500 | u | PUERTA NORMAL. LUNA PULIDA TEMPL. COLOR 2190x896x10 mm | 0.507 | 286.59 | 145.30 |
| VW00200 | u | CERRADURA CENTRAL HOJA ACERO INOXIDABLE | 0.253 | 91.57 | 23.17 |
| VW00300 | u | CERRADURA EN PAVIMENTO AC. INOX. | 0.253 | 78.4 | 19.84 |
| VW00600 | u | FRENO ACERO INOXIDABLE | 0.507 | 156.81 | 79.50 |
| VW01900 | u | PIEZA DE GIRO ACERO INOXIDABLE CON PERNIO | 1.014 | 69.57 | 70.54 |
| VW02300 | u | TIRADOR LUNA TEMPLADA COLOR 10 mm | 0.507 | 109.41 | 55.47 |
| WW00300 | u | MATERIAL COMPLEMENTARIO O PZAS. ESPECIALES | 3 | 0.55 | 1.65 |
| WW00400 | u | PEQUEÑO MATERIAL | 2 | 0.3 | 0.60 |
|  |  | Total |  |  | 439.55 |

###### 12NTI Incoloros

**12NTI80001** m2 ACRIST. LUNA PULIDA TEMPLADA, INCOLORA,6 mm
Precio: 56.39
Acristalamiento con luna pulida flotada y templada, incolora de 6 mm de espesor, colocada con perfil continuo, incluso perfil en U de neopreno, cortes, y colocación de junquillos; construido según CTE e instrucciones del fabricante. Medida la superficie acristalada en multiplos de 30 mm.

| Código | Ud | Descripción | Rendimiento | Precio | Importe |
|---|---|---|---|---|---|
| TO01700 | h | OF. 1ª CRISTALERO | 0.65 | 19.85 | 12.90 |
| VL01800 | m2 | LUNA PULIDA FLOTADA TEMPLADA 6 mm INCOLORA | 1 | 41.49 | 41.49 |
| VW01500 | m | PERFIL EN "U" DE NEOPRENO | 5 | 0.4 | 2.00 |
|  |  | Total |  |  | 56.39 |

**12NTI80012** m2 FRENTE FIJO LUNA PULIDA TEMPLADA, INCOLORA
Precio: 148.75
Frente fijo realizado con lunas pulidas flotadas y templadas, incoloras, de 10 mm de espesor,unidas mediante piezas de acero inoxidable fijadas a presión, y lámina de aglomerado de neopreno, incluso p.p. de cortes, piezas de unión entre lunas y patillas aparentes de sujección perimetral de acero inoxidable, láminas de neopreno y bandas bituminosas; construido según CTE e instrucciones del fabricante. Medida la superficie acristalada por piezas, en multiplos de 30 mm.

| Código | Ud | Descripción | Rendimiento | Precio | Importe |
|---|---|---|---|---|---|
| TO01700 | h | OF. 1ª CRISTALERO | 1.3 | 19.85 | 25.81 |
| VL02000 | m2 | LUNA PULIDA FLOTADA TEMPLADA 10 mm INCOLORA | 1 | 103.65 | 103.65 |
| VW00800 | u | HERRAJES UNION LUNAS TEMPLADAS ACERO INOXIDABLE | 0.35 | 29.3 | 10.26 |
| VW01200 | u | PATILLAS APARENTES ANCLAJE, ACERO INOXIDABLE | 0.5 | 13.55 | 6.78 |
| WW00300 | u | MATERIAL COMPLEMENTARIO O PZAS. ESPECIALES | 3 | 0.55 | 1.65 |
| WW00400 | u | PEQUEÑO MATERIAL | 2 | 0.3 | 0.60 |
|  |  | Total |  |  | 148.75 |

**12NTI80014** m2 FRENTE FIJO LUNA PULIDA TEMPLADA, INCOLORA, CON CONTRAFUERTE
Precio: 153.73
Frente fijo realizado con lunas pulidas flotadas y templadas, incoloras, de 10 mm de espesor,unidas a puertas practicables de lunas, mediante contrafuertes de acero inoxidable fijados a presión y lámina de aglomerado de neopreno, incluso p.p. de cortes, contrafuerte y patillas aparentes de sujección perimetral de acero inoxidable, láminas de neopreno y bandas bituminosas; construido según CTE e instrucciones del fabricante. Medida la superficie acristalada por piezas, en multiplos de 30 mm.

| Código | Ud | Descripción | Rendimiento | Precio | Importe |
|---|---|---|---|---|---|
| TO01700 | h | OF. 1ª CRISTALERO | 1.4 | 19.85 | 27.79 |
| VL02000 | m2 | LUNA PULIDA FLOTADA TEMPLADA 10 mm INCOLORA | 1 | 103.65 | 103.65 |
| VW00500 | u | CONTRAFUERTE UNIÓN FIJO CON PRACT. LUNAS AC. INOX. | 0.3 | 39.7 | 11.91 |
| VW01200 | u | PATILLAS APARENTES ANCLAJE, ACERO INOXIDABLE | 0.6 | 13.55 | 8.13 |
| WW00300 | u | MATERIAL COMPLEMENTARIO O PZAS. ESPECIALES | 3 | 0.55 | 1.65 |
| WW00400 | u | PEQUEÑO MATERIAL | 2 | 0.3 | 0.60 |
|  |  | Total |  |  | 153.73 |

**12NTI80020** m2 PUERTA LUNA PULIDA TEMPLADA, INCOLORA 2090x896x10 mm
Precio: 505.73
Puerta de luna pulida flotada y templada, incolora de 10 mm de espesor, con una hoja abatible,formada por: hoja normalizada de 2090x896x10 mm con dos cantos largos redondos, dos cantos cortos planos, dos taladros de 14 mm de diámetro muescas y taquillas para alojamiento de herrajes, piezas de giro superior e inferior, pernios, cerradura central y freno en acero inoxidable; y tirador de luna templada incolora de 10 mm, incluso ayuda de albañilería; construida según CTE e instrucciones del fabricante. Medida la superficie ejecutada según dimensiones normalizadas.

| Código | Ud | Descripción | Rendimiento | Precio | Importe |
|---|---|---|---|---|---|
| ATC00100 | h | CUADRILLA ALBAÑILERÍA, FORMADA POR OFICIAL 1ª Y PEÓN ESP. | 0.1 | 38.75 | 3.88 |
| TO01700 | h | OF. 1ª CRISTALERO | 1 | 19.85 | 19.85 |
| VL02700 | u | PUERTA NORMAL. LUNA PULIDA TEMPL. INCOL. 2090x896x10 mm | 0.534 | 239.94 | 128.13 |
| VW00200 | u | CERRADURA CENTRAL HOJA ACERO INOXIDABLE | 0.534 | 91.57 | 48.90 |
| VW00600 | u | FRENO ACERO INOXIDABLE | 0.534 | 156.81 | 83.74 |
| VW01900 | u | PIEZA DE GIRO ACERO INOXIDABLE CON PERNIO | 1.068 | 69.57 | 74.30 |
| VW02400 | u | TIRADOR LUNA TEMPLADA INCOLORA 10 mm | 1.068 | 136.52 | 145.80 |
| WW00300 | u | MATERIAL COMPLEMENTARIO O PZAS. ESPECIALES | 1.5 | 0.55 | 0.83 |
| WW00400 | u | PEQUEÑO MATERIAL | 1 | 0.3 | 0.30 |
|  |  | Total |  |  | 505.73 |

**12NTI80025** m2 PUERTA LUNA PULIDA TEMPLADA, INCOLORA 2090x796x10 mm
Precio: 381.28
Puerta de luna pulida flotada y templada, incolora de 10 mm de espesor con dos hojas abatibles, formada por: hojas normalizadas de 2090x796x10 mm con dos cantos largos redondos, dos cantos cortos planos,dos taladros de 14 mm de diámetro, muescas y taquillas para alojamiento de herrajes, piezas de giro superior e inferior, pernios, cerradura en pavimento freno y tirador en acero inoxidable, incluso ayuda de albañilería; construida según CTE e instrucciones del fabricante. Medida la superficie ejecutada según dimensiones normalizadas.

| Código | Ud | Descripción | Rendimiento | Precio | Importe |
|---|---|---|---|---|---|
| ATC00100 | h | CUADRILLA ALBAÑILERÍA, FORMADA POR OFICIAL 1ª Y PEÓN ESP. | 0.2 | 38.75 | 7.75 |
| TO01700 | h | OF. 1ª CRISTALERO | 1.7 | 19.85 | 33.75 |
| VL02600 | u | PUERTA NORMAL. LUNA PULIDA TEMPL. INCOL. 2090x796x10 mm | 0.59 | 221.92 | 130.93 |
| VW00300 | u | CERRADURA EN PAVIMENTO AC. INOX. | 0.3 | 78.4 | 23.52 |
| VW00600 | u | FRENO ACERO INOXIDABLE | 0.59 | 156.81 | 92.52 |
| VW01900 | u | PIEZA DE GIRO ACERO INOXIDABLE CON PERNIO | 1.18 | 69.57 | 82.09 |
| VW02200 | u | TIRADOR ACERO INOXIDABLE | 0.59 | 14.35 | 8.47 |
| WW00300 | u | MATERIAL COMPLEMENTARIO O PZAS. ESPECIALES | 3 | 0.55 | 1.65 |
| WW00400 | u | PEQUEÑO MATERIAL | 2 | 0.3 | 0.60 |
|  |  | Total |  |  | 381.28 |

**12NTI80035** m2 PUERTA LUNA PULIDA TEMPLADA, INCOLORA 2190x796x10 mm
Precio: 427.14
Puerta de luna pulida flotada y templada, incolora de 10 mm de espesor, con dos hojas abatibles,formada por: hojas normalizadas de 2190x796 mm con dos cantos largos redondos, dos cantos cortos planos, dos taladros de 14 mm de diámetro muescas y taquillas para alojamiento de herrajes, piezas de giro superior e inferior, pernios, cerradura en pavimento, cerradura central y freno de acero inoxidable, y tirador de madera de sapelly barnizado, incluso ayuda de albañilería; construida según CTE e instrucciones del fabricante. Medida la superficie ejecutada según dimensiones normalizadas.

| Código | Ud | Descripción | Rendimiento | Precio | Importe |
|---|---|---|---|---|---|
| ATC00100 | h | CUADRILLA ALBAÑILERÍA, FORMADA POR OFICIAL 1ª Y PEÓN ESP. | 0.2 | 38.75 | 7.75 |
| TO01700 | h | OF. 1ª CRISTALERO | 1.8 | 19.85 | 35.73 |
| VL02800 | u | PUERTA NORMAL. LUNA PULIDA TEMPL. INCOL. 2190x796x10 mm | 0.57 | 250.7 | 142.90 |
| VW00200 | u | CERRADURA CENTRAL HOJA ACERO INOXIDABLE | 0.285 | 91.57 | 26.10 |
| VW00300 | u | CERRADURA EN PAVIMENTO AC. INOX. | 0.285 | 78.4 | 22.34 |
| VW00600 | u | FRENO ACERO INOXIDABLE | 0.57 | 156.81 | 89.38 |
| VW01900 | u | PIEZA DE GIRO ACERO INOXIDABLE CON PERNIO | 1.14 | 69.57 | 79.31 |
| VW02500 | u | TIRADOR MADERA SAPELLY | 0.57 | 37.51 | 21.38 |
| WW00300 | u | MATERIAL COMPLEMENTARIO O PZAS. ESPECIALES | 3 | 0.55 | 1.65 |
| WW00400 | u | PEQUEÑO MATERIAL | 2 | 0.3 | 0.60 |
|  |  | Total |  |  | 427.14 |

**12NTI80015** m2 ACRIST. VIDRIO TEMPLADO INCOLORO CON MASILLA
Precio: 142.58
Acristalamiento con vidrio impreso templado incoloro, de 9 a 11 mm de espesor, colocado con masilla, incluso calzos, cortes y colocación de junquillos; construido según CTE e instrucciones del fabricante. Medida la superficie acristalada en multiplos de 30 mm.

| Código | Ud | Descripción | Rendimiento | Precio | Importe |
|---|---|---|---|---|---|
| TO01700 | h | OF. 1ª CRISTALERO | 0.55 | 19.85 | 10.92 |
| VV01300 | m2 | VIDRIO IMPRESO TEMPLADO INCOLORO 9 A 11 mm | 1 | 131.1 | 131.10 |
| VW01100 | kg | MASILLA PLASTICA | 1 | 0.56 | 0.56 |
|  |  | Total |  |  | 142.58 |

**12NTI80011** m2 ACRIST. VIDRIO IMPRESO TEMPLADO INCOLORO PERFIL CONTINUO
Precio: 145.6
Acristalamiento con vidrio impreso templado incoloro de 9 a 11 mm de espesor, colocado con perfil continuo, incluso perfil en U de neopreno, cortes y colocación de junquillos; construido según CTE e instrucciones del fabricante. Medida la superficie acristalada en multiplos de 30 mm.

| Código | Ud | Descripción | Rendimiento | Precio | Importe |
|---|---|---|---|---|---|
| TO01700 | h | OF. 1ª CRISTALERO | 0.65 | 19.85 | 12.90 |
| VV01300 | m2 | VIDRIO IMPRESO TEMPLADO INCOLORO 9 A 11 mm | 1 | 131.1 | 131.10 |
| VW01500 | m | PERFIL EN "U" DE NEOPRENO | 4 | 0.4 | 1.60 |
|  |  | Total |  |  | 145.6 |

**12NTI80100** m2 PUERTA VIDRIO IMPRESO TEMPLADO INCOLORO 2050x750 mm
Precio: 354.04
Puerta de vidrio impreso templado incoloro de 9 a 11 mm de espesor con una hoja abatible,formada por: hoja de 2050x750 mm con taladros, muescas para herrajes, bisagras, cerradura y manivela de acero inoxidable, cerco y tapajuntas de madera de sapelly barnizados en su color; construido según CTE e instrucciones del fabricante. Medida la superficie ejecutada de fuera a fuera del cerco.

| Código | Ud | Descripción | Rendimiento | Precio | Importe |
|---|---|---|---|---|---|
| ATC00100 | h | CUADRILLA ALBAÑILERÍA, FORMADA POR OFICIAL 1ª Y PEÓN ESP. | 0.1 | 38.75 | 3.88 |
| TO02100 | h | OFICIAL 1ª | 1.3 | 19.85 | 25.81 |
| KM01100 | m | CERDO SAPELLY 90X30 mm | 3.41 | 11.99 | 40.89 |
| KM08000 | m | TAPAJUNTAS SAPELLY 60X15 mm | 6.82 | 2.01 | 13.71 |
| VV00100 | u | HOJA PUERTA VID. IMPR. TEMP. INCOLORO 2050x750x9/11 mm | 0.58 | 296.77 | 172.13 |
| VW00400 | u | CERRADURA Y MANIVELA ACERO INOXIDABLE | 0.58 | 86.45 | 50.14 |
| VW00900 | u | JUEGO BISAGRAS ACERO INOXIDABLE | 0.58 | 79.91 | 46.35 |
| WW00300 | u | MATERIAL COMPLEMENTARIO O PZAS. ESPECIALES | 1.5 | 0.55 | 0.83 |
| WW00400 | u | PEQUEÑO MATERIAL | 1 | 0.3 | 0.30 |
|  |  | Total |  |  | 354.04 |

**12NTI80110** m2 PUERTA VIDRIO IMPRESO TEMPLADO INCOLORO 2100x800 mm
Precio: 461.2
Puerta de vidrio impreso templado incoloro, de 9 a 11 mm de espesor con una hoja abatible,formada por: hoja de 2100x800 mm con taladros, muescas y taquillas para alojamiento de herrajes,cón dos cantos largos redondos, con cantos cortos planos, piezas de giro superior e inferior,pernios, cerradura central, freno y tirador de acero inoxidable, incluso ayuda de albañilería; construida según CTE e instrucciones del fabricante. Medida la superficie ejecutada.

| Código | Ud | Descripción | Rendimiento | Precio | Importe |
|---|---|---|---|---|---|
| ATC00100 | h | CUADRILLA ALBAÑILERÍA, FORMADA POR OFICIAL 1ª Y PEÓN ESP. | 0.1 | 38.75 | 3.88 |
| TO01700 | h | OF. 1ª CRISTALERO | 1 | 19.85 | 19.85 |
| VV00200 | u | HOJA PUERTA VID. IMPR. TEMP. INCOLORO 2100x800x9/11 mm | 0.595 | 331.48 | 197.23 |
| VW00200 | u | CERRADURA CENTRAL HOJA ACERO INOXIDABLE | 0.595 | 91.57 | 54.48 |
| VW00600 | u | FRENO ACERO INOXIDABLE | 0.595 | 156.81 | 93.30 |
| VW01900 | u | PIEZA DE GIRO ACERO INOXIDABLE CON PERNIO | 1.19 | 69.57 | 82.79 |
| VW02200 | u | TIRADOR ACERO INOXIDABLE | 0.595 | 14.35 | 8.54 |
| WW00300 | u | MATERIAL COMPLEMENTARIO O PZAS. ESPECIALES | 1.5 | 0.55 | 0.83 |
| WW00400 | u | PEQUEÑO MATERIAL | 1 | 0.3 | 0.30 |
|  |  | Total |  |  | 461.2 |

###### 12NTW Varios (04/04/2014)

##### 12NW Varios (04/04/2014)

###### 12NWW Varios (04/04/2014)

#### 12R RECUPERACIONES (04/04/2014)

##### 12RA Vidrios Aislantes (04/04/2014)

###### 12RAA Adaptaciones (04/04/2014)

###### 12RAL Limpiezas y tratamientos (04/04/2014)

###### 12RAR Refuerzo y consolidaciones (04/04/2014)

###### 12RAW Varios (04/04/2014)

##### 12RL Vidrios Laminados (04/04/2014)

###### 12RLA Adaptaciones (04/04/2014)

###### 12RLL Limpiezas y tratamientos (04/04/2014)

###### 12RLR Refuerzo y consolidaciones (04/04/2014)

###### 12RLW Varios (04/04/2014)

##### 12RN Vidrios Sencillos (04/04/2014)

###### 12RNA Adaptaciones (04/04/2014)

###### 12RNL Limpiezas y tratamientos (04/04/2014)

###### 12RNR Refuerzo y consolidaciones (04/04/2014)

###### 12RNW Varios (04/04/2014)

##### 12RS Elaborados sintéticos (04/04/2014)

###### 12RSA Adaptaciones (04/04/2014)

###### 12RSL Limpiezas y tratamientos (04/04/2014)

###### 12RSR Refuerzo y consolidaciones (04/04/2014)

###### 12RSW Varios (04/04/2014)

##### 12RW Varios (04/04/2014)

###### 12RWA Adaptaciones (04/04/2014)

###### 12RWL Limpiezas y tratamientos (04/04/2014)

###### 12RWR Refuerzo y consolidaciones (04/04/2014)

###### 12RWW Varios (04/04/2014)

#### 12S ELABORADOS SINTÉTICOS (04/04/2014)

##### 12SM Metacrilatos (04/04/2014)

###### 12SMC Celulares

**12SMC80307** m2 EMPANELADO METACRILATO CELULAR 16 mm PERFIL CON PLETINA
Precio: 82.22
Empanelado formado por placas de metacrilato celular de 16 mm de espesor, modulado, 1200 mm de ancho nominal y largo variable, perfil de apriete con pletina 60x5 mm, goma piramidal, tornillos autotaladrantes de acero inoxidable, perfiles abotonables de cierre de alveolos y perfil de cierre u de aluminio de 16 mm; construido según CTE e instruciones del fabricante. Medida la superficie empanelada.

| Código | Ud | Descripción | Rendimiento | Precio | Importe |
|---|---|---|---|---|---|
| ATC00100 | h | CUADRILLA ALBAÑILERÍA, FORMADA POR OFICIAL 1ª Y PEÓN ESP. | 0.75 | 38.75 | 29.06 |
| KA00200 | kg | ACERO EN PLETINAS MANUFACTURADO | 5.8 | 1.24 | 7.19 |
| VM01100 | m2 | PLANCHA METACRILATO CELULAR COLOR HIELO O INCOLORO 16 mm | 1 | 37.12 | 37.12 |
| VW00700 | m | GOMA PIRAMIDAL DE 122 mm | 1.3 | 2.34 | 3.04 |
| VW01300 | m | PERFIL ABOTONABLE CIERRE DE ALVEOLOS | 0.8 | 0.55 | 0.44 |
| VW01400 | m | PERFIL EN "U" DE CIERRE DE ALUMINIO DE 16 mm | 0.8 | 2.33 | 1.86 |
| VW02800 | u | TORNILLO AUTOTALADRANTE DE ACERO INOXIDABLE | 6 | 0.26 | 1.56 |
| WW00300 | u | MATERIAL COMPLEMENTARIO O PZAS. ESPECIALES | 3 | 0.55 | 1.65 |
| WW00400 | u | PEQUEÑO MATERIAL | 1 | 0.3 | 0.30 |
|  |  | Total |  |  | 82.22 |

**12SMC80308** m2 EMPANELADO METACRILATO CELULAR 16 mm PERFIL DE ALUMINIO
Precio: 91.19
Empanelado formado por placas de metacrilato celular de 16 mm de espesor, modulado, 1200 mm de ancho nominal y largo variables, perfil universal de apriete de aluminio de 60 mm con goma trapecio, goma piramidal, tornillos autorroscantes de acero inoxidable, perfiles abotonables de cierre de alveolos, perfil de cierre en u de aluminio de 16 mm; construido según CTE e instruciones del fabricante. Medida la superficie empanelada.

| Código | Ud | Descripción | Rendimiento | Precio | Importe |
|---|---|---|---|---|---|
| ATC00100 | h | CUADRILLA ALBAÑILERÍA, FORMADA POR OFICIAL 1ª Y PEÓN ESP. | 0.8 | 38.75 | 31.00 |
| VM01100 | m2 | PLANCHA METACRILATO CELULAR COLOR HIELO O INCOLORO 16 mm | 1 | 37.12 | 37.12 |
| VW00700 | m | GOMA PIRAMIDAL DE 122 mm | 0.65 | 2.34 | 1.52 |
| VW01300 | m | PERFIL ABOTONABLE CIERRE DE ALVEOLOS | 0.8 | 0.55 | 0.44 |
| VW01400 | m | PERFIL EN "U" DE CIERRE DE ALUMINIO DE 16 mm | 0.8 | 2.33 | 1.86 |
| VW01600 | m | PERFIL UNIVERSAL DE ALUMINIO DE 60 mm CON GOMA TRAPECIO | 1.3 | 8.33 | 10.83 |
| VW02700 | u | TORNILLO AUTORROSCANTE DE 63 mm DE ACERO INOXIDABLE | 6 | 1.17 | 7.02 |
| WW00300 | u | MATERIAL COMPLEMENTARIO O PZAS. ESPECIALES | 2 | 0.55 | 1.10 |
| WW00400 | u | PEQUEÑO MATERIAL | 1 | 0.3 | 0.30 |
|  |  | Total |  |  | 91.19 |

###### 12SMT Compactos (04/04/2014)

###### 12SMW Varios (04/04/2014)

##### 12SP Policarbonatos (04/04/2014)

###### 12SPC Celulares

**12SPC80302** m2 EMPANELADO POLICAR. CELUL. HIELO INCOLORO 6 mm PERF. ALUM.
Precio: 57.24
Empanelado formado por placas de policarbonato celular de 6 mm, hielo o incoloro, perfil universal de apriete de aluminio de 60 mm con goma trapecio, goma piramidal, tornillos autorroscantes de acero inoxidable y perfiles de cierre de alveolos.; construido según CTE e instruciones del fabricante Medida la superficie empanelada.

| Código | Ud | Descripción | Rendimiento | Precio | Importe |
|---|---|---|---|---|---|
| ATC00100 | h | CUADRILLA ALBAÑILERÍA, FORMADA POR OFICIAL 1ª Y PEÓN ESP. | 0.5 | 38.75 | 19.38 |
| VP00100 | m2 | PLANCHA POLICARBONATO CELULAR HIELO/INCOLORO 6 mm | 1 | 24.3 | 24.30 |
| VW00700 | m | GOMA PIRAMIDAL DE 122 mm | 0.4 | 2.34 | 0.94 |
| VW01600 | m | PERFIL UNIVERSAL DE ALUMINIO DE 60 mm CON GOMA TRAPECIO | 0.8 | 8.33 | 6.66 |
| VW02600 | u | TORNILLO AUTORROSCANTE DE 56 mm DE ACERO INOXIDABLE | 4 | 1.14 | 4.56 |
| WW00300 | u | MATERIAL COMPLEMENTARIO O PZAS. ESPECIALES | 2 | 0.55 | 1.10 |
| WW00400 | u | PEQUEÑO MATERIAL | 1 | 0.3 | 0.30 |
|  |  | Total |  |  | 57.24 |

**12SPC80303** m2 EMPANELADO POLICAR. CELUL. HIELO INCOLORO 10 mm PERF. PLET.
Precio: 70.18
Empanelado formado por placas de policarbonato celular, hielo o incoloro, de 10 mm, perfil de apriete con pletinas 60x10 mm goma piramidal, tornillos auto taladrantes de acero inoxidable y perfiles de cierre de alveolos; construido según CTE e instruciones del fabricante. Medida la superficie empanelada.

| Código | Ud | Descripción | Rendimiento | Precio | Importe |
|---|---|---|---|---|---|
| ATC00100 | h | CUADRILLA ALBAÑILERÍA, FORMADA POR OFICIAL 1ª Y PEÓN ESP. | 0.6 | 38.75 | 23.25 |
| KA00200 | kg | ACERO EN PLETINAS MANUFACTURADO | 3.8 | 1.24 | 4.71 |
| VP00300 | m2 | PLANCHA POLICARBONATO CELULAR HIELO/INCOLORO 10 mm | 1 | 37.36 | 37.36 |
| VW00700 | m | GOMA PIRAMIDAL DE 122 mm | 0.8 | 2.34 | 1.87 |
| VW02800 | u | TORNILLO AUTOTALADRANTE DE ACERO INOXIDABLE | 4 | 0.26 | 1.04 |
| WW00300 | u | MATERIAL COMPLEMENTARIO O PZAS. ESPECIALES | 3 | 0.55 | 1.65 |
| WW00400 | u | PEQUEÑO MATERIAL | 1 | 0.3 | 0.30 |
|  |  | Total |  |  | 70.18 |

**12SPC80304** m2 EMPANELADO POLICAR. CELUL. HIELO INCOLORO 10 mm PERF. ALUM.
Precio: 74.17
Empanelado formado por placas de policarbonato celular, hielo o incoloro, de 10 mm, perfil universal de apriete de aluminio de 60 mm con goma trapecio, goma piramidal, tornillos autorroscantes de acero inoxidable, perfiles de cierre de alveolos; construido según CTE e instruciones del fabricante. Medida la superficie empanelada.

| Código | Ud | Descripción | Rendimiento | Precio | Importe |
|---|---|---|---|---|---|
| ATC00100 | h | CUADRILLA ALBAÑILERÍA, FORMADA POR OFICIAL 1ª Y PEÓN ESP. | 0.6 | 38.75 | 23.25 |
| VP00300 | m2 | PLANCHA POLICARBONATO CELULAR HIELO/INCOLORO 10 mm | 1 | 37.36 | 37.36 |
| VW00700 | m | GOMA PIRAMIDAL DE 122 mm | 0.4 | 2.34 | 0.94 |
| VW01600 | m | PERFIL UNIVERSAL DE ALUMINIO DE 60 mm CON GOMA TRAPECIO | 0.8 | 8.33 | 6.66 |
| VW02600 | u | TORNILLO AUTORROSCANTE DE 56 mm DE ACERO INOXIDABLE | 4 | 1.14 | 4.56 |
| WW00300 | u | MATERIAL COMPLEMENTARIO O PZAS. ESPECIALES | 2 | 0.55 | 1.10 |
| WW00400 | u | PEQUEÑO MATERIAL | 1 | 0.3 | 0.30 |
|  |  | Total |  |  | 74.17 |

**12SPC80305** m2 EMPANELADO POLICAR. CELUL. HIELO INCOLORO 16 mm PERF. ALUM.
Precio: 113.62
Empanelado formado por placas de policarbonato celular hielo, incoloro de 16 mm de espesor modulado, 1200 mm de ancho nominal y largo variable; perfil universal de apriete de aluminio de 60 mm con goma trapecio, goma piramidal, tornillos autorroscantes de acero inoxidable, perfiles abotonables de cierre de alveolos y perfil de cierre en u de aluminio de 16 mm; construido según CTE e instruciones del fabricante. Medida la superficie empanelada.

| Código | Ud | Descripción | Rendimiento | Precio | Importe |
|---|---|---|---|---|---|
| ATC00100 | h | CUADRILLA ALBAÑILERÍA, FORMADA POR OFICIAL 1ª Y PEÓN ESP. | 0.8 | 38.75 | 31.00 |
| VP00400 | m2 | PLANCHA POLICARBONATO CELULAR HIELO/INCOLORO 16 mm | 1 | 59.55 | 59.55 |
| VW00700 | m | GOMA PIRAMIDAL DE 122 mm | 0.65 | 2.34 | 1.52 |
| VW01300 | m | PERFIL ABOTONABLE CIERRE DE ALVEOLOS | 0.8 | 0.55 | 0.44 |
| VW01400 | m | PERFIL EN "U" DE CIERRE DE ALUMINIO DE 16 mm | 0.8 | 2.33 | 1.86 |
| VW01600 | m | PERFIL UNIVERSAL DE ALUMINIO DE 60 mm CON GOMA TRAPECIO | 1.3 | 8.33 | 10.83 |
| VW02700 | u | TORNILLO AUTORROSCANTE DE 63 mm DE ACERO INOXIDABLE | 6 | 1.17 | 7.02 |
| WW00300 | u | MATERIAL COMPLEMENTARIO O PZAS. ESPECIALES | 2 | 0.55 | 1.10 |
| WW00400 | u | PEQUEÑO MATERIAL | 1 | 0.3 | 0.30 |
|  |  | Total |  |  | 113.62 |

**12SPC80306** m2 EMPANELADO POLICAR. CELUL. HIELO INCOLORO 16 mm PERF. PLET.
Precio: 106.59
Empanelado formado por placas de policarbonato celular hielo, incoloro de 16 mm de espesor,modulado, 1200 mm de ancho nominal y largo variable, perfil de apriete con pletina 60x10 mm, goma piramidal, tornillos autotaladrante de acero inoxidable, perfiles abotonables de cierre de alveolos y perfil de cierre en u de aluminio de 16 mm; construido según CTE e instruciones del fabricante. Medida la superficie empanelada.

| Código | Ud | Descripción | Rendimiento | Precio | Importe |
|---|---|---|---|---|---|
| ATC00100 | h | CUADRILLA ALBAÑILERÍA, FORMADA POR OFICIAL 1ª Y PEÓN ESP. | 0.8 | 38.75 | 31.00 |
| KA00200 | kg | ACERO EN PLETINAS MANUFACTURADO | 5.8 | 1.24 | 7.19 |
| VP00400 | m2 | PLANCHA POLICARBONATO CELULAR HIELO/INCOLORO 16 mm | 1 | 59.55 | 59.55 |
| VW00700 | m | GOMA PIRAMIDAL DE 122 mm | 1.3 | 2.34 | 3.04 |
| VW01300 | m | PERFIL ABOTONABLE CIERRE DE ALVEOLOS | 0.8 | 0.55 | 0.44 |
| VW01400 | m | PERFIL EN "U" DE CIERRE DE ALUMINIO DE 16 mm | 0.8 | 2.33 | 1.86 |
| VW02800 | u | TORNILLO AUTOTALADRANTE DE ACERO INOXIDABLE | 6 | 0.26 | 1.56 |
| WW00300 | u | MATERIAL COMPLEMENTARIO O PZAS. ESPECIALES | 3 | 0.55 | 1.65 |
| WW00400 | u | PEQUEÑO MATERIAL | 1 | 0.3 | 0.30 |
|  |  | Total |  |  | 106.59 |

###### 12SPT Compactos (04/04/2014)

###### 12SPW Varios (04/04/2014)

##### 12SW Varios (04/04/2014)

###### 12SWW Varios (04/04/2014)

#### 12W VARIOS (04/04/2014)

##### 12WA Autolimpiantes (04/04/2014)

###### 12WAA Vidrio aislante (04/04/2014)

###### 12WAE Eficiencia energética (04/04/2014)

###### 12WAS Seguiridad (04/04/2014)

###### 12WAT Templados (04/04/2014)

###### 12WAW Varios (04/04/2014)

##### 12WC Conformados (04/04/2014)

###### 12WCA Angulados

**12WCA80010** m2 ACRIST. VIDRIO EN U, INCOLORO FORMA DE PEINE
Precio: 95.88
Acristalamiento con piezas de vidrio colado en U, incoloro, de dimensiones, 270 mm de ancho, 41 mm de altura de alas y 6 mm de espesor, colocadas en forma de peine, incluso bastidores, perfiles de cierre de aluminio, banda y tacos de apoyo de poliestireno expandido, sellado de juntas con silicona y colocación; construido según CTE e instrucciones del fabricante. Medida la superficie acristalada en multiplos de 250 mm en longitud y 260 mm en anchura.

| Código | Ud | Descripción | Rendimiento | Precio | Importe |
|---|---|---|---|---|---|
| TO01700 | h | OF. 1ª CRISTALERO | 1.5 | 19.85 | 29.78 |
| VV02600 | m2 | VIDRIO EN "U" INCOLORO, 270x41x6 mm | 1 | 24.08 | 24.08 |
| VW01700 | m | PERFILES ALUM. BASTIDOR Y CIERRE EN "U" Y "L" | 6 | 5.64 | 33.84 |
| VW02000 | m | SELLADO SILICONA | 6 | 1.13 | 6.78 |
| WW00300 | u | MATERIAL COMPLEMENTARIO O PZAS. ESPECIALES | 2 | 0.55 | 1.10 |
| WW00400 | u | PEQUEÑO MATERIAL | 1 | 0.3 | 0.30 |
|  |  | Total |  |  | 95.88 |

**12WCA80015** m2 ACRIST. VIDRIO EN U, INCOLORO Y ARMADO FORMA DE PEINE
Precio: 99.03
Acristalamiento con piezas de vidrio colado en U, incoloro y armado, de dimensiones, 270 mm de ancho, 41 mm de altura de alas y 6 mm de espesor, colocadas en forma de peine, incluso bastidores y perfiles de cierre de aluminio, banda y tacos de apoyo de poliestireno expandido, sellado de juntas con silicona y colocación; construido según CTE e instrucciones del fabricante. Medida la superficie acristalada en multiplos de 250 mm en longitud y 260 mm en anchura.

| Código | Ud | Descripción | Rendimiento | Precio | Importe |
|---|---|---|---|---|---|
| TO01700 | h | OF. 1ª CRISTALERO | 1.5 | 19.85 | 29.78 |
| VV02500 | m2 | VIDRIO EN "U" ARMADO INCOLORO 270x41x6 mm | 1 | 27.23 | 27.23 |
| VW01700 | m | PERFILES ALUM. BASTIDOR Y CIERRE EN "U" Y "L" | 6 | 5.64 | 33.84 |
| VW02000 | m | SELLADO SILICONA | 6 | 1.13 | 6.78 |
| WW00300 | u | MATERIAL COMPLEMENTARIO O PZAS. ESPECIALES | 2 | 0.55 | 1.10 |
| WW00400 | u | PEQUEÑO MATERIAL | 1 | 0.3 | 0.30 |
|  |  | Total |  |  | 99.03 |

**12WCA80020** m2 ACRIST. VIDRIO EN U, INCOLORO FORMA DE GRECA
Precio: 105.09
Acristalamiento con piezas de vidrio colado en U, incoloro, de dimensiones 270 mm de ancho, 41 mm de altura de alas y 6 mm de espesor, colocadas en forma de greca, incluso bastidores y perfiles de cierre de aluminio, banda y tacos de apoyo de poliestireno expandido, sellado de juntas silicona y colocación; construido según CTE e instrucciones del fabricante. Medida la superficie acristalada en multiplos de 250 mm en longitud y 260 mm en anchura.

| Código | Ud | Descripción | Rendimiento | Precio | Importe |
|---|---|---|---|---|---|
| TO01700 | h | OF. 1ª CRISTALERO | 1.8 | 19.85 | 35.73 |
| VV02600 | m2 | VIDRIO EN "U" INCOLORO, 270x41x6 mm | 1.1 | 24.08 | 26.49 |
| VW01700 | m | PERFILES ALUM. BASTIDOR Y CIERRE EN "U" Y "L" | 6 | 5.64 | 33.84 |
| VW02000 | m | SELLADO SILICONA | 6 | 1.13 | 6.78 |
| WW00300 | u | MATERIAL COMPLEMENTARIO O PZAS. ESPECIALES | 3 | 0.55 | 1.65 |
| WW00400 | u | PEQUEÑO MATERIAL | 2 | 0.3 | 0.60 |
|  |  | Total |  |  | 105.09 |

**12WCA80025** m2 ACRIST. VIDRIO EN U, INCOLORO FORMADO CAMARA DE AIRE
Precio: 125.88
Acristalamiento con piezas de vidrio colado en U, incoloro, de dimensiones 270 mm de ancho, 41 mm de altura de alas y 6 mm de espesor, colocados formando cámara de aire, incluso bastidores y tapajuntas en aluminio, banda de apoyo y perfil separador de PVC, sellado de juntas con silicona y colocación; construido según CTE e instrucciones de fabricante. Medida la superficie acristalada en multiplos de 250 mm en longitud y 260 mm en anchura.

| Código | Ud | Descripción | Rendimiento | Precio | Importe |
|---|---|---|---|---|---|
| TO01700 | h | OF. 1ª CRISTALERO | 2 | 19.85 | 39.70 |
| VV02600 | m2 | VIDRIO EN "U" INCOLORO, 270x41x6 mm | 2 | 24.08 | 48.16 |
| VW00100 | m | BASTIDOR DE ALUMINIO EN "U" | 4 | 3.67 | 14.68 |
| VW01800 | m | PERFILES SEPARADOR Y DE APOYO EN PVC | 5 | 2.3 | 11.50 |
| VW02000 | m | SELLADO SILICONA | 8 | 1.13 | 9.04 |
| WW00300 | u | MATERIAL COMPLEMENTARIO O PZAS. ESPECIALES | 4 | 0.55 | 2.20 |
| WW00400 | u | PEQUEÑO MATERIAL | 2 | 0.3 | 0.60 |
|  |  | Total |  |  | 125.88 |

###### 12WCC Curvados (04/04/2014)

###### 12WCW Varios (04/04/2014)

##### 12WK Muros cortina (04/04/2014)

###### 12WKK Muros cortina (04/04/2014)

###### 12WKW Varios (04/04/2014)

##### 12WM Moldeados (04/04/2014)

###### 12WMC Coloreados

**12WMC80030** m2 PANEL SUSTENT. EN 3 LADOS (PAVES), COLOR 240x115x80 mm
Precio: 248.62
Panel sustentado en tres lados construido con moldeados dobles de vidrio (pavés) color, de dimensiones 240x118x80 mm, incluso armaduras, encofrado, mortero, relleno elástico, cartón asfáltico, bandas de neopreno, sellado con silicona y repaso de juntas; construido según CTE e instrucciones del fabricante. Medida la superficie total ejecutada, comprendida entre los elementos de sustentacion.

| Código | Ud | Descripción | Rendimiento | Precio | Importe |
|---|---|---|---|---|---|
| TO02100 | h | OFICIAL 1ª | 4.5 | 19.85 | 89.33 |
| AGM00200 | m3 | MORTERO DE CEMENTO M15 (1:3) CEM II/A-L 32,5 N | 0.057 | 71.64 | 4.08 |
| CA00220 | kg | ACERO B 400 S | 5.05 | 0.68 | 3.43 |
| VV01900 | u | PIEZA PAVÉS 240x115x80 mm COLOR | 32 | 4.69 | 150.08 |
| WW00300 | u | MATERIAL COMPLEMENTARIO O PZAS. ESPECIALES | 2 | 0.55 | 1.10 |
| WW00400 | u | PEQUEÑO MATERIAL | 2 | 0.3 | 0.60 |
|  |  | Total |  |  | 248.62 |

###### 12WMI Incoloros

**12WMI80001** m2 PANEL SUSTENT. EN 4 LADOS (PAVES), INCOLOROS 190x190x34 mm
Precio: 189.62
Panel sustentado en cuatro lados, construido con moldeados dobles de vidrio (pavés), incoloros, de dimensiones 190x190x34 mm, incluso armaduras, encofrado, mortero, relleno elástico, cartón asfáltico, bandas de neopreno, sellado con silicona y repaso de juntas; construido según CTE e instrucciones del fabricante. Medida la superficie total ejecutada comprendida entre los elementos de sustentacion.

| Código | Ud | Descripción | Rendimiento | Precio | Importe |
|---|---|---|---|---|---|
| TO02100 | h | OFICIAL 1ª | 4 | 19.85 | 79.40 |
| AGM00200 | m3 | MORTERO DE CEMENTO M15 (1:3) CEM II/A-L 32,5 N | 0.036 | 71.64 | 2.58 |
| CA00220 | kg | ACERO B 400 S | 4.32 | 0.68 | 2.94 |
| VV01600 | u | PIEZA PAVÉS 190x190x34 mm INCOLORA | 25 | 4.12 | 103.00 |
| WW00300 | u | MATERIAL COMPLEMENTARIO O PZAS. ESPECIALES | 2 | 0.55 | 1.10 |
| WW00400 | u | PEQUEÑO MATERIAL | 2 | 0.3 | 0.60 |
|  |  | Total |  |  | 189.62 |

**12WMI80002** m2 PANEL SUSTENT. EN 3 LADOS (PAVES), INCOLOROS 190x190x34 mm
Precio: 179.07
Panel sustentado en tres lados construido con moldeados dobles de vidrio (pavés), incoloros, de dimensiones 190x190x34 mm, incluso armaduras, encofrado, mortero, relleno elástico, cartón asfáltico, bandas de neopreno, sellado con silicona y repaso de juntas; construido según CTE e instrucciones del fabricante. Medida la superficie total ejecutada comprendida entre los elementos de sustentacion.

| Código | Ud | Descripción | Rendimiento | Precio | Importe |
|---|---|---|---|---|---|
| TO02100 | h | OFICIAL 1ª | 3.5 | 19.85 | 69.48 |
| AGM00200 | m3 | MORTERO DE CEMENTO M15 (1:3) CEM II/A-L 32,5 N | 0.031 | 71.64 | 2.22 |
| CA00220 | kg | ACERO B 400 S | 4.32 | 0.68 | 2.94 |
| VV01600 | u | PIEZA PAVÉS 190x190x34 mm INCOLORA | 25 | 4.12 | 103.00 |
| WW00300 | u | MATERIAL COMPLEMENTARIO O PZAS. ESPECIALES | 1.5 | 0.55 | 0.83 |
| WW00400 | u | PEQUEÑO MATERIAL | 2 | 0.3 | 0.60 |
|  |  | Total |  |  | 179.07 |

**12WMI80003** m2 PANEL SUSTENT. EN 2 LADOS (PAVES), INCOLOROS 190x190x34 mm
Precio: 168.5
Panel sustentado en dos lados construido con moldeados dobles de vidrio (pavés), incoloros, de dimensiones 190x190x34 mm, incluso armaduras, encofrado, mortero, relleno elástico, cartón asfáltico, bandas de neopreno, sellado con silicona y repaso de juntas; construido según CTE e instrucciones del fabricante. Medida la superficie total ejecutada comprendida entre los elementos de sustentacion.

| Código | Ud | Descripción | Rendimiento | Precio | Importe |
|---|---|---|---|---|---|
| TO02100 | h | OFICIAL 1ª | 3 | 19.85 | 59.55 |
| AGM00200 | m3 | MORTERO DE CEMENTO M15 (1:3) CEM II/A-L 32,5 N | 0.026 | 71.64 | 1.86 |
| CA00220 | kg | ACERO B 400 S | 4.32 | 0.68 | 2.94 |
| VV01600 | u | PIEZA PAVÉS 190x190x34 mm INCOLORA | 25 | 4.12 | 103.00 |
| WW00300 | u | MATERIAL COMPLEMENTARIO O PZAS. ESPECIALES | 1 | 0.55 | 0.55 |
| WW00400 | u | PEQUEÑO MATERIAL | 2 | 0.3 | 0.60 |
|  |  | Total |  |  | 168.5 |

**12WMI80004** m JUNTA DE DILATACIÓN EN PANEL DE MOLDEADOS DE VIDRIO
Precio: 13.6
Junta de dilatación en panel de moldeados de vidrio (pavés), incluso armaduras, relleno y sellado; construido según CTE e instrucciones del fabricante. Medida entre caras de apoyo.

| Código | Ud | Descripción | Rendimiento | Precio | Importe |
|---|---|---|---|---|---|
| TO02100 | h | OFICIAL 1ª | 0.5 | 19.85 | 9.93 |
| CA00220 | kg | ACERO B 400 S | 0.43 | 0.68 | 0.29 |
| VW01100 | kg | MASILLA PLASTICA | 2 | 0.56 | 1.12 |
| VW02000 | m | SELLADO SILICONA | 2 | 1.13 | 2.26 |
|  |  | Total |  |  | 13.6 |

###### 12WMW Varios (04/04/2014)

##### 12WS Espejos (04/04/2014)

###### 12WSC Coloreados (04/04/2014)

###### 12WSI Incoloros

**12WSI80010** m2 ESPEJO LUNA PULIDA PLATEADA INCOLORA 5 mm CON ADHESIVO
Precio: 76.06
Espejo de luna pulida plateada incolora de 5 mm de espesor, colocado con adhesivo sobre tablero de madera, recibido con rastreles al paramento, incluso tablero aglomerado de madera, de 16 mm adhesivo de contacto y p.p. de rastreles de madera de pino flandes; construido según CTE e instrucciones del fabricante. Medida la superficie ejecutada.

| Código | Ud | Descripción | Rendimiento | Precio | Importe |
|---|---|---|---|---|---|
| TO01500 | h | OF. 1ª CARPINTERÍA | 0.2 | 19.85 | 3.97 |
| TO01700 | h | OF. 1ª CRISTALERO | 0.7 | 19.85 | 13.90 |
| TO02100 | h | OFICIAL 1ª | 0.1 | 19.85 | 1.99 |
| KM07300 | m2 | TABLERO AGLOMERADO 16 mm | 1 | 4.61 | 4.61 |
| VW03100 | m2 | ESPEJO LUNA PULIDA PLATEADA INCOLORA 5 mm | 1 | 50.19 | 50.19 |
| WW00300 | u | MATERIAL COMPLEMENTARIO O PZAS. ESPECIALES | 2 | 0.55 | 1.10 |
| WW00400 | u | PEQUEÑO MATERIAL | 1 | 0.3 | 0.30 |
|  |  | Total |  |  | 76.06 |

**12WSI80015** m2 ESPEJO LUNA PUL.PLAT. INCOL. CANT. BISEL. 300x500x5 mm
Precio: 232.11
Espejo de luna pulida plateada incolora de 5 mm de espesor, formado por piezas de dimensiones 30x50 cm, colocadas a junta continua, con cantos biselados, sobre tablero de madera recibido con rastreles al paramento, incluso cortes, tablero aglomerado de 16 mm, adhesivo de contacto y p.p. de rastreles de madera de pino flandes. Medida la superficie ejecutada.

| Código | Ud | Descripción | Rendimiento | Precio | Importe |
|---|---|---|---|---|---|
| TO01500 | h | OF. 1ª CARPINTERÍA | 0.2 | 19.85 | 3.97 |
| TO01700 | h | OF. 1ª CRISTALERO | 1.6 | 19.85 | 31.76 |
| TO02100 | h | OFICIAL 1ª | 0.1 | 19.85 | 1.99 |
| KM07300 | m2 | TABLERO AGLOMERADO 16 mm | 1 | 4.61 | 4.61 |
| VW02900 | u | ESPEJO LUNA PUL. PLAT. INCOL. CANT. BISEL 300x500x5 mm | 7.35 | 25.63 | 188.38 |
| WW00300 | u | MATERIAL COMPLEMENTARIO O PZAS. ESPECIALES | 2 | 0.55 | 1.10 |
| WW00400 | u | PEQUEÑO MATERIAL | 1 | 0.3 | 0.30 |
|  |  | Total |  |  | 232.11 |

**12WSI80020** m2 ESPEJO LUNA PUL PLAT. INCOL. CANT. BISEL. 500x240x5 mm
Precio: 136.02
Espejo de luna pulida plateada incolora de 5 mm de espesor, formado por piezas de 50x240 cm colocadas a tope, con cantos biselados, sobre tablero de madera recibido con rastreles al paramento, incluso tablero aglomerado de 16 mm cortes, adhesivo de contacto y p.p. de rastreles de madera de pino flandes. Medida la superficie ejecutada.

| Código | Ud | Descripción | Rendimiento | Precio | Importe |
|---|---|---|---|---|---|
| TO01500 | h | OF. 1ª CARPINTERÍA | 0.2 | 19.85 | 3.97 |
| TO01700 | h | OF. 1ª CRISTALERO | 1.2 | 19.85 | 23.82 |
| TO02100 | h | OFICIAL 1ª | 0.1 | 19.85 | 1.99 |
| KM07300 | m2 | TABLERO AGLOMERADO 16 mm | 1 | 4.61 | 4.61 |
| VW03000 | u | ESPEJO LUNA PUL. PLAT. INCOL. CANT. BISEL 500x2400x5 mm | 0.83 | 120.76 | 100.23 |
| WW00300 | u | MATERIAL COMPLEMENTARIO O PZAS. ESPECIALES | 2 | 0.55 | 1.10 |
| WW00400 | u | PEQUEÑO MATERIAL | 1 | 0.3 | 0.30 |
|  |  | Total |  |  | 136.02 |

**12WSI80030** m2 ESPEJO LUNA PULIDA PLATEADA INCOLORA 5 mm SOBRE RASTREL
Precio: 69.46
Espejo de luna pulida plateada incolora de 5 mm de espesor, colocado sobre rastreles de madera de pino flandes recibidos al paramento con mortero de cemento (1:6), formado cámara de aire de 2 cm, incluso cortes, adhesivo de contacto y p.p. de rastreles de madera de pino flandes. Medida la superficie ejecutada.

| Código | Ud | Descripción | Rendimiento | Precio | Importe |
|---|---|---|---|---|---|
| TO01700 | h | OF. 1ª CRISTALERO | 0.7 | 19.85 | 13.90 |
| TO02100 | h | OFICIAL 1ª | 0.2 | 19.85 | 3.97 |
| VW03100 | m2 | ESPEJO LUNA PULIDA PLATEADA INCOLORA 5 mm | 1 | 50.19 | 50.19 |
| WW00300 | u | MATERIAL COMPLEMENTARIO O PZAS. ESPECIALES | 2 | 0.55 | 1.10 |
| WW00400 | u | PEQUEÑO MATERIAL | 1 | 0.3 | 0.30 |
|  |  | Total |  |  | 69.46 |

###### 12WSW Varios (04/04/2014)

##### 12WW Varios

###### 12WWW Varios

**12VIS80001** m2 ACRIST. VIDRIO DOBLE COLOCADO CON MASILLA
Precio: 22.07
Acristalamiento con vidrio doble colocado con masilla, incluso calzos, cortes y colocación de junquillos; construido según CTE e instrucciones del fabricante. Medida la superficie acristalada en multiplos de 30 mm.

| Código | Ud | Descripción | Rendimiento | Precio | Importe |
|---|---|---|---|---|---|
| TO01700 | h | OF. 1ª CRISTALERO | 0.4 | 19.85 | 7.94 |
| VV00700 | m2 | VIDRIO DOBLE | 1 | 13.57 | 13.57 |
| VW01100 | kg | MASILLA PLASTICA | 1 | 0.56 | 0.56 |
|  |  | Total |  |  | 22.07 |

**12VIS80003** m2 ACRIST. VIDRIO DOBLE COLOCADO CON PERFIL CONTINUO
Precio: 25.5
Acristalamiento con vidrio doble colocado con perfil continuo, incluso perfil en U de neopreno,cortes y colocación de junquillos; construido según CTE e instrucciones del fabricante. Medida la superficie acristalada en multiplos de 30 mm.

| Código | Ud | Descripción | Rendimiento | Precio | Importe |
|---|---|---|---|---|---|
| TO01700 | h | OF. 1ª CRISTALERO | 0.5 | 19.85 | 9.93 |
| VV00700 | m2 | VIDRIO DOBLE | 1 | 13.57 | 13.57 |
| VW01500 | m | PERFIL EN "U" DE NEOPRENO | 5 | 0.4 | 2.00 |
|  |  | Total |  |  | 25.5 |

### 13 PINTURAS (06/01/2008)

#### 13E EXTERIORES (06/01/2008)

##### 13EA Acrílicas (06/01/2008)

###### 13EAA Acrílicas

**13EAA00001** m2 PINTURA ELASTÓMERA ACRÍLICA LISA
Precio: 3.67
Pintura elastómera acrílica lisa en dispersión acuosa en paramentos verticales y horizontales de ladrillo o cemento formada por: limpieza de soporte, mano de fondo y mano de acabado. Medida la superficie ejecutada.

| Código | Ud | Descripción | Rendimiento | Precio | Importe |
|---|---|---|---|---|---|
| TO01000 | h | OF. 1ª PINTOR | 0.1 | 19.85 | 1.99 |
| PA00600 | kg | PINTURA ELASTÓMERA ACRÍLICA LISA | 0.6 | 2.8 | 1.68 |
|  |  | Total |  |  | 3.67 |

**13EAA00010** m2 PINTURA ELASTÓMERA ACRÍLICA RUGOSA
Precio: 6.45
Pintura elastómera acrílica rugosa en dispersión acuosa, en paramentos verticales y horizontales de ladrillo o cemento, formada por: limpieza de soporte, mano de fondo y mano de acabado. Medida la superficie ejecutada.

| Código | Ud | Descripción | Rendimiento | Precio | Importe |
|---|---|---|---|---|---|
| TO01000 | h | OF. 1ª PINTOR | 0.2 | 19.85 | 3.97 |
| PA00800 | kg | PINTURA ELASTÓMERA ACRIÍICA RUGOSA | 1.1 | 2.25 | 2.48 |
|  |  | Total |  |  | 6.45 |

**13EAA00020** m2 PINTURA ELASTÓMERA ACRÍLICA LISA INCOLORA
Precio: 4.18
Pintura elastómera acrílica lisa incolora en dispersión acuosa, en paramentos verticales y horizontales de ladrillo o cemento, formada por: limpieza de soporte, mano de fondo y mano de acabado. Medida la superficie ejecutada.

| Código | Ud | Descripción | Rendimiento | Precio | Importe |
|---|---|---|---|---|---|
| TO01000 | h | OF. 1ª PINTOR | 0.09 | 19.85 | 1.79 |
| PA00700 | kg | PINTURA ELASTÓMERA ACRÍLICA LISA INCOLORA | 0.6 | 3.98 | 2.39 |
|  |  | Total |  |  | 4.18 |

**13EAA90032** m2 REVESTIMIENTO ELASTOMERO PARA EXTERIORES. COLOR A ELEGIR
Precio: 5.14
Pintura elastómera acrílica lisa en dispersión acuosa en paramentos exteriores verticales u horizontales de ladrillo o cemento formada por: limpieza de soporte, mano de fondo y mano de acabado, incluso limpieza inicial y posterior de material sobrante. Medida la superficie ejecutada.

| Código | Ud | Descripción | Rendimiento | Precio | Importe |
|---|---|---|---|---|---|
| TO01005 | h | OF. 2ª PINTOR | 0.11 | 19.35 | 2.13 |
| PA00700 | kg | PINTURA ELASTÓMERA ACRÍLICA LISA INCOLORA | 0.6 | 3.98 | 2.39 |
| PP00200 | kg | RESINA PLÁSTICA | 0.25 | 1.84 | 0.46 |
| PW10070 | kg | COLORANTE ADECUADO CARTA | 0.05 | 3.1 | 0.16 |
|  |  | Total |  |  | 5.14 |

**13EAA90033** m2 REVESTIMIENTO ELASTOMERO PARA EXTERIORES. COLOR BLANCO
Precio: 3.99
Pintura elastómera acrílica lisa en dispersión acuosa en paramentos exteriores color blanco en verticales u horizontales de ladrillo o cemento formada por: limpieza de soporte, mano de fondo y mano de acabado. Medida la superficie ejecutada.

| Código | Ud | Descripción | Rendimiento | Precio | Importe |
|---|---|---|---|---|---|
| TO01005 | h | OF. 2ª PINTOR | 0.1 | 19.35 | 1.94 |
| PA00600 | kg | PINTURA ELASTÓMERA ACRÍLICA LISA | 0.6 | 2.8 | 1.68 |
| PP00200 | kg | RESINA PLÁSTICA | 0.2 | 1.84 | 0.37 |
|  |  | Total |  |  | 3.99 |

**13EAA90034** m2 PINTURA RESINA SINTET. PARA FRONTÓN, FRENTS Y REBOTS, MARC Y NÚM
Precio: 3.53
Pintura resina sintetica lisa en instalación deportiva, frontones y similares, frentes y zonas de rebotes, marcas y números.en paramentos verticales y horizontales de revestimientos continuos, formada por: limpieza de soporte, mano de fondo y mano de acabado, incluso limpieza inicial y posterior de material sobrante. Medida la superficie ejecutada.

| Código | Ud | Descripción | Rendimiento | Precio | Importe |
|---|---|---|---|---|---|
| TO01005 | h | OF. 2ª PINTOR | 0.09 | 19.35 | 1.74 |
| PA00500 | kg | PINTURA ACRÍLICA | 0.21 | 1.71 | 0.36 |
| PA00900 | kg | RESINA ACRÍLICA | 0.4 | 3.57 | 1.43 |
|  |  | Total |  |  | 3.53 |

**13EAA90035** m2 PINTURA SINTÉTICA P.TIERRA BATIDA, TENIS, PADDEL, HORIZ Y NÚMER
Precio: 3.6
Pintura resina sintetica lisa en instalación deportiva, tierra batida y similares, pavimentos, marcas y números.en paramentos verticales y horizontales de revestimientos continuos, formada por: limpieza de soporte, mano de fondo y mano de acabado, incluso limpieza inicial y posterior de material sobrante. Medida la superficie ejecutada.

| Código | Ud | Descripción | Rendimiento | Precio | Importe |
|---|---|---|---|---|---|
| TO01005 | h | OF. 2ª PINTOR | 0.09 | 19.35 | 1.74 |
| PA00500 | kg | PINTURA ACRÍLICA | 0.25 | 1.71 | 0.43 |
| PA00900 | kg | RESINA ACRÍLICA | 0.4 | 3.57 | 1.43 |
|  |  | Total |  |  | 3.6 |

**13EAA90036** m2 PINTURA ACRILICA RECUBRIMIENTO DE PISCINAS, MARCAS, NÚMEROS
Precio: 3.73
Pintura resina sintetica lisa en paramentos verticales y horizontales de revestimientos en instalaciones deportiva, piscinas, vestuarios, y similares, continuos, formada por: mano de fondo y mano de acabado, incluso limpieza inicial y posterior de material sobrante. Medida la superficie ejecutada.

| Código | Ud | Descripción | Rendimiento | Precio | Importe |
|---|---|---|---|---|---|
| TO01005 | h | OF. 2ª PINTOR | 0.1 | 19.35 | 1.94 |
| PA00500 | kg | PINTURA ACRÍLICA | 0.21 | 1.71 | 0.36 |
| PA00900 | kg | RESINA ACRÍLICA | 0.4 | 3.57 | 1.43 |
|  |  | Total |  |  | 3.73 |

###### 13EAW Varios (06/01/2008)

##### 13EB Barniz (06/01/2008)

###### 13EBB Barníz

**13EBB00001** m2 BARNIZ DE SILICONA EN EXTERIORES S/LADRILLO O CEMENTO
Precio: 2.86
Barniz de silicona sobre paramentos horizontales y verticales de ladrillo o cemento, formado por:limpieza del soporte y dos manos de barniz. Medida la superficie ejecutada.

| Código | Ud | Descripción | Rendimiento | Precio | Importe |
|---|---|---|---|---|---|
| TO01000 | h | OF. 1ª PINTOR | 0.09 | 19.85 | 1.79 |
| PB00200 | kg | BARNÍZ HIDROFUGO DE SILICONA | 0.3 | 3.57 | 1.07 |
|  |  | Total |  |  | 2.86 |

**13EBB90011** m2 BARNIZ POLIESTER SOBRE MADERA
Precio: 4.67
Barniz al poliester sobre carpinterias de madera, formado por limpieza y lijado fino del soporte, ( doble cero), mano de fondo con selladora o tapaporos, y dos manos de barniz poliester, incluso posterior de material sobrante. Medida la superficie ejecutada.

| Código | Ud | Descripción | Rendimiento | Precio | Importe |
|---|---|---|---|---|---|
| TO01005 | h | OF. 2ª PINTOR | 0.1 | 19.35 | 1.94 |
| PB00600 | kg | BARNIZ POLIESTER | 0.3 | 4.1 | 1.23 |
| PW00100 | l | DISOLVENTE | 0.08 | 1.49 | 0.12 |
| PW00300 | kg | SELLADORA | 0.3 | 4.2 | 1.26 |
| WW00400 | u | PEQUEÑO MATERIAL | 0.4 | 0.3 | 0.12 |
|  |  | Total |  |  | 4.67 |

###### 13EBW Varios (06/01/2008)

##### 13EC Cal (06/01/2008)

###### 13ECC Cal

**13ECC00001** m2 PINTURA A LA CAL
Precio: 2.06
Pintura a la cal en paramentos horizontales o verticales exteriores, en blanco o color, formada por: una mano de fondo y dos de acabado, incluso p.p. de limpieza del paramento. Medida la superficie a cinta corrida.

| Código | Ud | Descripción | Rendimiento | Precio | Importe |
|---|---|---|---|---|---|
| TO01000 | h | OF. 1ª PINTOR | 0.08 | 19.85 | 1.59 |
| PC00100 | kg | CAL LECHADA | 1 | 0.41 | 0.41 |
| WW00400 | u | PEQUEÑO MATERIAL | 0.2 | 0.3 | 0.06 |
|  |  | Total |  |  | 2.06 |

###### 13ECW Varios (06/01/2008)

##### 13EE Esmalte (06/01/2008)

###### 13EEE Esmalte

| Código | Ud | Descripción | Precio |
|---|---|---|---|
| 08PIC90011 | m | CANALIZACIÓN SUPERFICIAL AC. NEGRO ESTIRADO DIAM. 1/2" S | 8.23 |

**13EEE00001** m2 PINTURA ESMALTE GRASO S/CARP. HIERRO
Precio: 7.12
Pintura al esmalte graso sobre carpinteria de hierro formada por: rascado y limpieza de óxidos;imprimación anticorrosiva y dos manos de color. Medidas dos caras.

| Código | Ud | Descripción | Rendimiento | Precio | Importe |
|---|---|---|---|---|---|
| TO01000 | h | OF. 1ª PINTOR | 0.25 | 19.85 | 4.96 |
| PE00100 | kg | ESMALTE GRASO | 0.25 | 4.77 | 1.19 |
| PI00300 | kg | IMPRIMACIÓN ANTIOXIDANTE | 0.175 | 4.29 | 0.75 |
| PW00100 | l | DISOLVENTE | 0.07 | 1.49 | 0.10 |
| WW00400 | u | PEQUEÑO MATERIAL | 0.4 | 0.3 | 0.12 |
|  |  | Total |  |  | 7.12 |

**13EEE00002** m2 PINTURA ESMALTE GRASO S/CARP. METÁLICA GALVANIZADA
Precio: 6.82
Pintura al esmalte graso sobre carpinteria metálica galvanizada, formada por: limpieza de la superficie, imprimación para galvanizados y dos manos de color. Medidas dos caras.

| Código | Ud | Descripción | Rendimiento | Precio | Importe |
|---|---|---|---|---|---|
| TO01000 | h | OF. 1ª PINTOR | 0.25 | 19.85 | 4.96 |
| PE00100 | kg | ESMALTE GRASO | 0.25 | 4.77 | 1.19 |
| PI00400 | kg | WASH PRIMMER | 0.1 | 4.62 | 0.46 |
| PW00100 | l | DISOLVENTE | 0.059 | 1.49 | 0.09 |
| WW00400 | u | PEQUEÑO MATERIAL | 0.4 | 0.3 | 0.12 |
|  |  | Total |  |  | 6.82 |

**13EEE00004** m2 PINTURA ESMALTE SINTÉTICO S/CARP. METÁLICA
Precio: 7.47
Pintura al esmalte sintético sobre carpinteria metálica formada por: rascado y limpieza de óxidos; imprimación anticorrosiva y dos manos de color. Medidas dos caras.

| Código | Ud | Descripción | Rendimiento | Precio | Importe |
|---|---|---|---|---|---|
| TO01000 | h | OF. 1ª PINTOR | 0.25 | 19.85 | 4.96 |
| PE00200 | kg | ESMALTE SINTÉTICO | 0.25 | 6.16 | 1.54 |
| PI00300 | kg | IMPRIMACIÓN ANTIOXIDANTE | 0.175 | 4.29 | 0.75 |
| PW00100 | l | DISOLVENTE | 0.07 | 1.49 | 0.10 |
| WW00400 | u | PEQUEÑO MATERIAL | 0.4 | 0.3 | 0.12 |
|  |  | Total |  |  | 7.47 |

**13EEE00005** m2 PINTURA ESMALTE SINTÉTICO S/CARP. METÁLICA GALVANIZADA
Precio: 7.17
Pintura al esmalte sintético sobre carpinteria metálica galvanizada, formada por: limpieza de la superficie, imprimación para galvanizado y dos manos de color. Medidas dos caras.

| Código | Ud | Descripción | Rendimiento | Precio | Importe |
|---|---|---|---|---|---|
| TO01000 | h | OF. 1ª PINTOR | 0.25 | 19.85 | 4.96 |
| PE00200 | kg | ESMALTE SINTÉTICO | 0.25 | 6.16 | 1.54 |
| PI00400 | kg | WASH PRIMMER | 0.1 | 4.62 | 0.46 |
| PW00100 | l | DISOLVENTE | 0.059 | 1.49 | 0.09 |
| WW00400 | u | PEQUEÑO MATERIAL | 0.4 | 0.3 | 0.12 |
|  |  | Total |  |  | 7.17 |

**13EEE00006** m2 PINTURA ESMALTE SINTÉTICO S/CERRAJERÍA METÁLICA
Precio: 5.44
Pintura al esmalte sintético sobre cerrajería metálica, formada por: rascado y limpieza de óxidos, imprimación anticorrosiva y dos manos de color. Medidas tres caras.

| Código | Ud | Descripción | Rendimiento | Precio | Importe |
|---|---|---|---|---|---|
| TO01000 | h | OF. 1ª PINTOR | 0.2 | 19.85 | 3.97 |
| PE00200 | kg | ESMALTE SINTÉTICO | 0.15 | 6.16 | 0.92 |
| PI00300 | kg | IMPRIMACIÓN ANTIOXIDANTE | 0.099 | 4.29 | 0.42 |
| PW00100 | l | DISOLVENTE | 0.033 | 1.49 | 0.05 |
| WW00400 | u | PEQUEÑO MATERIAL | 0.266 | 0.3 | 0.08 |
|  |  | Total |  |  | 5.44 |

**13EEE00020** kg PINTADO ESMALTE SINTÉTICO S/SOPORTES, VIGAS, VIGUETAS METÁLICAS
Precio: 0.34
Pintado al esmalte sintético sobre soportes, vigas y viguetas estructurales metálicas, formado por: rascado y limpieza de óxidos, imprimación anticorrosiva y dos manos de color. Medido en peso nominal de los elementos estructurales pintados.

| Código | Ud | Descripción | Rendimiento | Precio | Importe |
|---|---|---|---|---|---|
| TO01000 | h | OF. 1ª PINTOR | 0.011 | 19.85 | 0.22 |
| PE00200 | kg | ESMALTE SINTÉTICO | 0.011 | 6.16 | 0.07 |
| PI00300 | kg | IMPRIMACIÓN ANTIOXIDANTE | 0.008 | 4.29 | 0.03 |
| PW00100 | l | DISOLVENTE | 0.007 | 1.49 | 0.01 |
| WW00400 | u | PEQUEÑO MATERIAL | 0.03 | 0.3 | 0.01 |
|  |  | Total |  |  | 0.34 |

**13EEE00030** kg PINTADO ESMALTE SINTÉTICO S/ESTRUC. TRIANG. METÁLICAS
Precio: 0.45
Pintado al esmalte sintético sobre cerchas y estructuras triangulares metálicas, formado por: rascado y limpieza de óxidos, imprimación anticorrosiva y dos manos de color. Medido en peso nominal de los elementos estructurales pintados.

| Código | Ud | Descripción | Rendimiento | Precio | Importe |
|---|---|---|---|---|---|
| TO01000 | h | OF. 1ª PINTOR | 0.015 | 19.85 | 0.30 |
| PE00200 | kg | ESMALTE SINTÉTICO | 0.014 | 6.16 | 0.09 |
| PI00300 | kg | IMPRIMACIÓN ANTIOXIDANTE | 0.01 | 4.29 | 0.04 |
| PW00100 | l | DISOLVENTE | 0.007 | 1.49 | 0.01 |
| WW00400 | u | PEQUEÑO MATERIAL | 0.03 | 0.3 | 0.01 |
|  |  | Total |  |  | 0.45 |

**13EEE00040** m2 PINTURA ESMALTE CON PARTÍCULAS METÁLICAS EN SUSPENSIÓN
Precio: 5.92
Pintura al esmalte con partículas metálicas en suspensión, sobre cerrajería de fundición de hierro o metálica, formada por rascado y limpieza de óxidos, mano de imprimación anticorrosiva y dos manos de color. Medido a tres caras.

| Código | Ud | Descripción | Rendimiento | Precio | Importe |
|---|---|---|---|---|---|
| TO01000 | h | OF. 1ª PINTOR | 0.2 | 19.85 | 3.97 |
| PE00300 | kg | ESMALTE SINTÉTICO CON PARTÍULAS METÁLICAS | 0.246 | 5.65 | 1.39 |
| PI00300 | kg | IMPRIMACIÓN ANTIOXIDANTE | 0.099 | 4.29 | 0.42 |
| PW00100 | l | DISOLVENTE | 0.04 | 1.49 | 0.06 |
| WW00400 | u | PEQUEÑO MATERIAL | 0.266 | 0.3 | 0.08 |
|  |  | Total |  |  | 5.92 |

**13EEE90041** m2 PINT ANTICORROSIVA ANTIOX CON INCLUSION PARTÍCULAS METALICAS
Precio: 6.68
Pintura anticorrosiva y antioxidante con partículas metálicas en suspensión, sobre cerrajería de fundición de hierro o metálica, formada por rascado y limpieza de óxidos, mano de imprimación y dos manos de color, incluso limpieza inicial del soporte y posterior de material sobrante. Medida la superficie ejecutada a tres caras.

| Código | Ud | Descripción | Rendimiento | Precio | Importe |
|---|---|---|---|---|---|
| TO01005 | h | OF. 2ª PINTOR | 0.25 | 19.35 | 4.84 |
| PE00300 | kg | ESMALTE SINTÉTICO CON PARTÍULAS METÁLICAS | 0.25 | 5.65 | 1.41 |
| PI00300 | kg | IMPRIMACIÓN ANTIOXIDANTE | 0.1 | 4.29 | 0.43 |
|  |  | Total |  |  | 6.68 |

**13EEE90042** m2 PINTURA MARTELÉ SOBRE SUP. METALICAS.
Precio: 6.44
Pintura tipo Martelé en exteriores, sobre superficies metálicas, compuesta por mano de imprimación, mano de fondo y mano de acabado, incluso limpieza inicial y posterior de material sobrante. Medida la superficie ejecutada.

| Código | Ud | Descripción | Rendimiento | Precio | Importe |
|---|---|---|---|---|---|
| TO01005 | h | OF. 2ª PINTOR | 0.18 | 19.35 | 3.48 |
| PE00500 | kg | ESMALTE AL MARTELÉ | 0.22 | 6.1 | 1.34 |
| PI00300 | kg | IMPRIMACIÓN ANTIOXIDANTE | 0.1 | 4.29 | 0.43 |
| PW00100 | l | DISOLVENTE | 0.8 | 1.49 | 1.19 |
|  |  | Total |  |  | 6.44 |

###### 13EEW Varios (06/01/2008)

##### 13EO Óleo (06/01/2008)

###### 13EOO Óleo (06/01/2008)

###### 13EOW Varios (06/01/2008)

##### 13EP Pétreas (06/01/2008)

###### 13EPP Pétreas

**13EPP00001** m2 PINTURA PÉTREA LISA AL CEMENTO
Precio: 4.64
Pintura pétrea lisa al cemento sobre paramentos verticales y horizontales de ladrillo o cemento,formada por: limpieza del soporte, mano de fondo y mano de acabado. Medida la superficie ejecutada.

| Código | Ud | Descripción | Rendimiento | Precio | Importe |
|---|---|---|---|---|---|
| TO01000 | h | OF. 1ª PINTOR | 0.15 | 19.85 | 2.98 |
| PA00200 | kg | PASTA PÉTREA LISA | 0.9 | 1.71 | 1.54 |
| WW00400 | u | PEQUEÑO MATERIAL | 0.4 | 0.3 | 0.12 |
|  |  | Total |  |  | 4.64 |

**13EPP00010** m2 PINTURA PÉTREA RUGOSA AL CEMENTO
Precio: 5.56
Pintura pétrea rugosa al cemento sobre paramentos verticales y horizontales de ladrillo o cemento, formada por: limpieza del soporte, mano de fondo y mano de acabado. Medida la superficie ejecutada.

| Código | Ud | Descripción | Rendimiento | Precio | Importe |
|---|---|---|---|---|---|
| TO01000 | h | OF. 1ª PINTOR | 0.16 | 19.85 | 3.18 |
| PA00400 | kg | PASTA PÉTREA RUGOSA | 1.2 | 1.98 | 2.38 |
|  |  | Total |  |  | 5.56 |

**13EPP90011** m2 PINTURA EXT PETREA SOBRE PARAMNTOS ENFOSCADOS A LA TIROLESA
Precio: 5.7
Pintura exterior pétrea sobre paramentos verticales u horizontales enfoscados con tirolesa garbancillo medio (5-8 mm.), incluso limpieza inicial y posterior de material sobrante. Medida la superficie ejecutada.

| Código | Ud | Descripción | Rendimiento | Precio | Importe |
|---|---|---|---|---|---|
| TO01005 | h | OF. 2ª PINTOR | 0.18 | 19.35 | 3.48 |
| PA00200 | kg | PASTA PÉTREA LISA | 1.3 | 1.71 | 2.22 |
|  |  | Total |  |  | 5.7 |

###### 13EPW Varios (06/01/2008)

##### 13ES Silicato (06/01/2008)

###### 13ESS Silicato

**13ESS00001** m2 PINTURA AL SILICATO
Precio: 5.74
Pintura al silicato sobre paramentos verticales y horizontales de ladrillo o cemento, formada por: limpieza del soporte, mano de fondo y mano de acabado. Medida la superficie ejecutada.

| Código | Ud | Descripción | Rendimiento | Precio | Importe |
|---|---|---|---|---|---|
| TO01000 | h | OF. 1ª PINTOR | 0.25 | 19.85 | 4.96 |
| PS00100 | kg | PINTURA AL SILICATO | 0.5 | 1.55 | 0.78 |
|  |  | Total |  |  | 5.74 |

**13ESS00010** m2 PINTURA TRANSPIRABLE A BASE DE SILICATOS
Precio: 7.49
Pintura transpirable de silicato sobre paramentos verticales y horizontales enfoscados con mortero de drenado, formada por: limpieza del soporte, mano de fondo fijador a base de silicatos y resina acriclica y mano de acabado con pintura base de silicatos y pigmentos seleccionados. Medida la superficie ejecutada.

| Código | Ud | Descripción | Rendimiento | Precio | Importe |
|---|---|---|---|---|---|
| TO01000 | h | OF. 1ª PINTOR | 0.25 | 19.85 | 4.96 |
| PI00500 | l | FONDO FIJADOR DE SILICATOS Y RESINA ACRÍLICA | 0.25 | 6.06 | 1.52 |
| PS00110 | l | PINTURA TRANSPIRABLE A BASE DE SILICATOS | 0.25 | 4.04 | 1.01 |
|  |  | Total |  |  | 7.49 |

**13ESS90011** m2 SOLUCION AL SILICATO TRASPNTE PROTECT DE PIEDRAS NAT, HOR, LADR
Precio: 7.22
Pintura al silicato transparente como protectora de paramentos verticales u horizontales, formados por piedras naturales, ladrillo u hormigón. Ejecutada a brocha o rodillo, incluso limpieza inicial y posterior de material sobrante.Medida la superficie ejecutada.

| Código | Ud | Descripción | Rendimiento | Precio | Importe |
|---|---|---|---|---|---|
| TO01005 | h | OF. 2ª PINTOR | 0.25 | 19.35 | 4.84 |
| PW02100 | l | FIJATIVO DE PINTURAS Y GELES | 0.2 | 6.06 | 1.21 |
| PX00800 | kg | POLÍMERO DE RESINA DOS COMP. LÁTEX AL AGUA | 0.3 | 3.9 | 1.17 |
|  |  | Total |  |  | 7.22 |

**13ESS90012** m2 PINTURA TRANSPARENTE IMPERMEABILIZADORA DE YESOS/ESCAY AL EXTER
Precio: 6.55
Pintura transparente incolora impermeabilizante de yesos y escayolas EN exterior. Aplicación de mano de fondo con fijador de resinas y mano de acabado con barniz hidrófugo de silicona, Incluso limpieza inicial y posterior de material sobrante. Medida la superficie ejecutada.

| Código | Ud | Descripción | Rendimiento | Precio | Importe |
|---|---|---|---|---|---|
| TO01005 | h | OF. 2ª PINTOR | 0.15 | 19.35 | 2.90 |
| PB00200 | kg | BARNÍZ HIDROFUGO DE SILICONA | 0.35 | 3.57 | 1.25 |
| PI00500 | l | FONDO FIJADOR DE SILICATOS Y RESINA ACRÍLICA | 0.2 | 6.06 | 1.21 |
| PW00100 | l | DISOLVENTE | 0.8 | 1.49 | 1.19 |
|  |  | Total |  |  | 6.55 |

###### 13ESW Varios (06/01/2008)

##### 13EW Varios

###### 13EWW Varios

**13EWW00050** m2 PINTURA TRANSPARENTE A BASE DE RESINAS DE SILICONA
Precio: 6.26
Pintura transparente a base de resinas de silicona incolora, diluida en disolventes orgánicos, sobre paramentos verticales y horizontales de ladrillo o cemento, formada por limpieza del soporte,mano de fondo y mano de acabado. Medida la superficie ejecutada.

| Código | Ud | Descripción | Rendimiento | Precio | Importe |
|---|---|---|---|---|---|
| TO01000 | h | OF. 1ª PINTOR | 0.15 | 19.85 | 2.98 |
| PW00100 | l | DISOLVENTE | 0.05 | 1.49 | 0.07 |
| PW00400 | kg | RESINA DE SILICONA INCOLORA, TRANSPARENTE | 0.5 | 6.11 | 3.06 |
| WW00400 | u | PEQUEÑO MATERIAL | 0.5 | 0.3 | 0.15 |
|  |  | Total |  |  | 6.26 |

**13EWW00100** m2 TRATAMIENTO SUPERFICIAL ANTIPINTADAS Y ANTICARBONACIÓN
Precio: 6.27
Tratamiento superficial antipintadas y anticarbonación, a base de emulsión acrílica incolora, sobre paramentos verticales y horizontales de ladrillo, hormigón o piedra, formado por: limpieza del soporte, humidificación del paramento mano de fondo y mano de acabado. Medida la superficie ejecutada.

| Código | Ud | Descripción | Rendimiento | Precio | Importe |
|---|---|---|---|---|---|
| TO01000 | h | OF. 1ª PINTOR | 0.2 | 19.85 | 3.97 |
| PA00100 | kg | EMULSIÓN ACRÍLICA INCOLORA | 0.1 | 21.54 | 2.15 |
| WW00400 | u | PEQUEÑO MATERIAL | 0.5 | 0.3 | 0.15 |
|  |  | Total |  |  | 6.27 |

**13EWW00150** m2 PINTURA PLAST EPOXIDICA S/PARAMENTOS O PAVIMENTOS DE HORMIGON
Precio: 8.24
Pintura exterior plástica epoxidica paramentos verticales, horizontales o pavimentos,compuesto por mano de adherencia y fondo y mano de acabado, incluso limpieza inicial y posterior de material sobrante. Medida a cinta corrida descontando huecos mayores de 1,00 m2.

| Código | Ud | Descripción | Rendimiento | Precio | Importe |
|---|---|---|---|---|---|
| TO01005 | h | OF. 2ª PINTOR | 0.18 | 19.35 | 3.48 |
| PW02100 | l | FIJATIVO DE PINTURAS Y GELES | 0.25 | 6.06 | 1.52 |
| PX00400 | kg | PINTURA RESINAS EPOXI DOS COMPONENTES CON DISOLVENTES | 0.5 | 6.48 | 3.24 |
|  |  | Total |  |  | 8.24 |

**13EWW00200** m2 PINTURA AL CLOROCAUCHO RECUBRIMIENTOS PISCINAS MARCAS, NÚMEROS
Precio: 7.98
Pintura al clorocaucho lisa, en instalación deportiva, piscinas, vestuarios, y similares, en paramentos verticales y horizontales de revestimientos continuos, formada por: limpieza de soporte, mano de fondo y mano de acabado, incluso limpieza inicial y posterior de material sobrante. Medida a cinta corrida descontando huecos mayores de 1,00 m2.

| Código | Ud | Descripción | Rendimiento | Precio | Importe |
|---|---|---|---|---|---|
| TO01005 | h | OF. 2ª PINTOR | 0.25 | 19.35 | 4.84 |
| PI00300 | kg | IMPRIMACIÓN ANTIOXIDANTE | 0.15 | 4.29 | 0.64 |
| PW00100 | l | DISOLVENTE | 0.075 | 1.49 | 0.11 |
| PX00900 | kg | PINTURA AL CLOROCAUCHO | 0.4 | 5.97 | 2.39 |
|  |  | Total |  |  | 7.98 |

#### 13I INTERIORES (06/01/2008)

##### 13IB Barniz (06/01/2008)

###### 13IBB Barniz

**13IBB00001** m2 BARNIZ DE SILICONA EN INTERIORES S/LADRILLO O CEMENTO
Precio: 4.03
Barniz de silicona sobre paramentos horizontales y verticales de ladrillo o cemento, formado por: limpieza del soporte y dos manos de barniz. Medida la superficie ejecutada.

| Código | Ud | Descripción | Rendimiento | Precio | Importe |
|---|---|---|---|---|---|
| TO01000 | h | OF. 1ª PINTOR | 0.1 | 19.85 | 1.99 |
| PB00200 | kg | BARNÍZ HIDROFUGO DE SILICONA | 0.15 | 3.57 | 0.54 |
| PW00100 | l | DISOLVENTE | 0.08 | 1.49 | 0.12 |
| PW00300 | kg | SELLADORA | 0.3 | 4.2 | 1.26 |
| WW00400 | u | PEQUEÑO MATERIAL | 0.4 | 0.3 | 0.12 |
|  |  | Total |  |  | 4.03 |

**13IBB00002** m2 BARNIZ GRASO SOBRE PARAMENTOS DE MADERA
Precio: 11.33
Barniz graso sobre paramentos de madera, formado por: limpieza y lijado fino del soporte, mano de fondo con tapaporos, lijado fino y dos manos de barniz. Medida la superficie ejecutada.

| Código | Ud | Descripción | Rendimiento | Precio | Importe |
|---|---|---|---|---|---|
| TO01000 | h | OF. 1ª PINTOR | 0.43 | 19.85 | 8.54 |
| PB00100 | kg | BARNÍZ GRASO | 0.275 | 5.45 | 1.50 |
| PB00400 | kg | BARNÍZ TAPAPOROS | 0.2 | 5.27 | 1.05 |
| PW00100 | l | DISOLVENTE | 0.08 | 1.49 | 0.12 |
| WW00400 | u | PEQUEÑO MATERIAL | 0.4 | 0.3 | 0.12 |
|  |  | Total |  |  | 11.33 |

**13IBB00003** m2 BARNIZ GRASO SOBRE CARPINTERÍA DE MADERA
Precio: 12.86
Barniz graso sobre carpinteria de madera formado por: limpieza y lijado fino del soporte, mano de fondo con tapaporos, lijado fino y dos manos de barniz. Medidas dos caras, de fuera a fuera del tapajuntas.

| Código | Ud | Descripción | Rendimiento | Precio | Importe |
|---|---|---|---|---|---|
| TO01000 | h | OF. 1ª PINTOR | 0.5 | 19.85 | 9.93 |
| PB00100 | kg | BARNÍZ GRASO | 0.3 | 5.45 | 1.64 |
| PB00400 | kg | BARNÍZ TAPAPOROS | 0.2 | 5.27 | 1.05 |
| PW00100 | l | DISOLVENTE | 0.08 | 1.49 | 0.12 |
| WW00400 | u | PEQUEÑO MATERIAL | 0.4 | 0.3 | 0.12 |
|  |  | Total |  |  | 12.86 |

**13IBB00004** m2 BARNIZ SINTÉTICO SOBRE PARAMENTOS DE MADERA
Precio: 11.32
Barniz sintético sobre paramentos de madera, formado por: limpieza y lijado fino del soporte, mano de fondo con tapaporos, lijado fino y dos manos de barniz. Medida la superficie ejecutada.

| Código | Ud | Descripción | Rendimiento | Precio | Importe |
|---|---|---|---|---|---|
| TO01000 | h | OF. 1ª PINTOR | 0.4 | 19.85 | 7.94 |
| PB00300 | kg | BARNÍZ SINTETICO | 0.35 | 5.88 | 2.06 |
| PB00400 | kg | BARNÍZ TAPAPOROS | 0.2 | 5.27 | 1.05 |
| PW00100 | l | DISOLVENTE | 0.1 | 1.49 | 0.15 |
| WW00400 | u | PEQUEÑO MATERIAL | 0.4 | 0.3 | 0.12 |
|  |  | Total |  |  | 11.32 |

**13IBB00005** m2 BARNIZ SINTÉTICO SOBRE CARPINTERIA DE MADERA
Precio: 13.6
Barniz sintético sobre carpinteria de madera formada por: limpieza y lijado fino del soporte, mano de fondo con tapaporos, lijado fino y dos manos de barniz. Medidas dos caras, de fuera a fuera del tapajuntas.

| Código | Ud | Descripción | Rendimiento | Precio | Importe |
|---|---|---|---|---|---|
| TO01000 | h | OF. 1ª PINTOR | 0.5 | 19.85 | 9.93 |
| PB00300 | kg | BARNÍZ SINTETICO | 0.4 | 5.88 | 2.35 |
| PB00400 | kg | BARNÍZ TAPAPOROS | 0.2 | 5.27 | 1.05 |
| PW00100 | l | DISOLVENTE | 0.1 | 1.49 | 0.15 |
| WW00400 | u | PEQUEÑO MATERIAL | 0.4 | 0.3 | 0.12 |
|  |  | Total |  |  | 13.6 |

**13IBB00010** m2 BARNIZ SINTÉTICO SOBRE CARP. MADERA Y CAPA INSECT. FUNGICIDA
Precio: 15.97
Barniz sintético con una capa de protector insecticida-fungicida sobre carpinteria de madera, formado por: limpieza y lijado fino del soporte, mano de fondo con protector insecticida-fungicida, tapaporos, lijado fino y dos manos de barniz. Medida a dos caras de fuera a fuera del tapajuntas.

| Código | Ud | Descripción | Rendimiento | Precio | Importe |
|---|---|---|---|---|---|
| TO01000 | h | OF. 1ª PINTOR | 0.6 | 19.85 | 11.91 |
| PB00300 | kg | BARNÍZ SINTETICO | 0.2 | 5.88 | 1.18 |
| PB00400 | kg | BARNÍZ TAPAPOROS | 0.1 | 5.27 | 0.53 |
| PW00300 | kg | SELLADORA | 0.4 | 4.2 | 1.68 |
| PX00200 | kg | PINTURA INSECTICIDA-FUNGICIDA ACEITE CON RESINAS, INCOL. | 0.1 | 5.53 | 0.55 |
| WW00400 | u | PEQUEÑO MATERIAL | 0.4 | 0.3 | 0.12 |
|  |  | Total |  |  | 15.97 |

###### 13IBW Varios (06/01/2008)

##### 13IE Esmalte (06/01/2008)

###### 13IEE Esmalte

**13IEE00001** m2 PINTURA AL ESMALTE GRASO SOBRE YESO O CEMENTO
Precio: 8.15
Pintura al esmalte graso sobre paramentos horizontales y verticales de yeso o cemento, formada por: lijado del soporte, imprimación selladora, plastecido, afinado, mano de fondo y mano del acabado. Medida la superficie ejecutada.

| Código | Ud | Descripción | Rendimiento | Precio | Importe |
|---|---|---|---|---|---|
| TO01000 | h | OF. 1ª PINTOR | 0.25 | 19.85 | 4.96 |
| PE00100 | kg | ESMALTE GRASO | 0.28 | 4.77 | 1.34 |
| PW00100 | l | DISOLVENTE | 0.11 | 1.49 | 0.16 |
| PW00300 | kg | SELLADORA | 0.36 | 4.2 | 1.51 |
| WW00400 | u | PEQUEÑO MATERIAL | 0.6 | 0.3 | 0.18 |
|  |  | Total |  |  | 8.15 |

**13IEE00002** m2 PINTURA AL ESMALTE GRASO SOBRE CARPINTERIA DE MADERA
Precio: 9.29
Pintura al esmalte graso sobre carpinteria de madera formada por: limpieza del soporte, sellado de nudos, imprimación, plastecido, lijado, mano de fondo y mano de acabado. Medidas dos caras, de fuera a fuera del tapajuntas.

| Código | Ud | Descripción | Rendimiento | Precio | Importe |
|---|---|---|---|---|---|
| TO01000 | h | OF. 1ª PINTOR | 0.3 | 19.85 | 5.96 |
| PE00100 | kg | ESMALTE GRASO | 0.29 | 4.77 | 1.38 |
| PW00100 | l | DISOLVENTE | 0.1 | 1.49 | 0.15 |
| PW00300 | kg | SELLADORA | 0.4 | 4.2 | 1.68 |
| WW00400 | u | PEQUEÑO MATERIAL | 0.4 | 0.3 | 0.12 |
|  |  | Total |  |  | 9.29 |

**13IEE00003** m2 PINTURA ESMALTE SINTÉTICO SOBRE YESO O CEMENTO
Precio: 8.67
Pintura al esmalte sintético sobre paramentos horizontales y verticales de yeso o cemento,formada por: lijado del soporte, imprimación selladora, plastecido, afinado, mano de fondo y mano de acabado. Medida la superficie ejecutada.

| Código | Ud | Descripción | Rendimiento | Precio | Importe |
|---|---|---|---|---|---|
| TO01000 | h | OF. 1ª PINTOR | 0.25 | 19.85 | 4.96 |
| PE00200 | kg | ESMALTE SINTÉTICO | 0.3 | 6.16 | 1.85 |
| PW00100 | l | DISOLVENTE | 0.115 | 1.49 | 0.17 |
| PW00300 | kg | SELLADORA | 0.36 | 4.2 | 1.51 |
| WW00400 | u | PEQUEÑO MATERIAL | 0.6 | 0.3 | 0.18 |
|  |  | Total |  |  | 8.67 |

**13IEE00004** m2 PINTURA ESMALTE SINTÉTICO SOBRE CARPINTERÍA DE MADERA
Precio: 9.78
Pintura al esmalte sintético sobre carpinteria de madera, formada por: limpieza del soporte,sellado de nudos, imprimación, plastecido, lijado, mano de fondo y mano de acabado. Medidas dos caras, de fuera a fuera del tapajuntas.

| Código | Ud | Descripción | Rendimiento | Precio | Importe |
|---|---|---|---|---|---|
| TO01000 | h | OF. 1ª PINTOR | 0.3 | 19.85 | 5.96 |
| PE00200 | kg | ESMALTE SINTÉTICO | 0.3 | 6.16 | 1.85 |
| PW00100 | l | DISOLVENTE | 0.115 | 1.49 | 0.17 |
| PW00300 | kg | SELLADORA | 0.4 | 4.2 | 1.68 |
| WW00400 | u | PEQUEÑO MATERIAL | 0.4 | 0.3 | 0.12 |
|  |  | Total |  |  | 9.78 |

**13IEE00005** m PINTURA ESMALTE SINTÉTICO RESIST. AL CALOR, S/TUBERIAS
Precio: 3.47
Pintura al esmalte sintético, resistente al calor, sobre tuberías, formada por: limpieza de la superficie, imprimación y dos manos de color. Medida la longitud ejecutada.

| Código | Ud | Descripción | Rendimiento | Precio | Importe |
|---|---|---|---|---|---|
| TO01000 | h | OF. 1ª PINTOR | 0.1 | 19.85 | 1.99 |
| PE00400 | kg | ESMALTE SINTÉTICO RESISTENTE AL CALOR | 0.125 | 6.32 | 0.79 |
| PI00300 | kg | IMPRIMACIÓN ANTIOXIDANTE | 0.125 | 4.29 | 0.54 |
| PW00100 | l | DISOLVENTE | 0.06 | 1.49 | 0.09 |
| WW00400 | u | PEQUEÑO MATERIAL | 0.2 | 0.3 | 0.06 |
|  |  | Total |  |  | 3.47 |

**13IEE00006** m PINTURA ESMALTE SINTÉTICO SOBRE TUBERIAS
Precio: 3.45
Pintura al esmalte sintético sobre tuberías, formada por: limpieza de la superficie, imprimación y dos manos de color. Medida la longitud ejecutada.

| Código | Ud | Descripción | Rendimiento | Precio | Importe |
|---|---|---|---|---|---|
| TO01000 | h | OF. 1ª PINTOR | 0.1 | 19.85 | 1.99 |
| PE00200 | kg | ESMALTE SINTÉTICO | 0.125 | 6.16 | 0.77 |
| PI00300 | kg | IMPRIMACIÓN ANTIOXIDANTE | 0.125 | 4.29 | 0.54 |
| PW00100 | l | DISOLVENTE | 0.06 | 1.49 | 0.09 |
| WW00400 | u | PEQUEÑO MATERIAL | 0.2 | 0.3 | 0.06 |
|  |  | Total |  |  | 3.45 |

**13IEE00010** m PINTURA ESMALTE SINTÉTICO SOBRE TUBERIAS DE COBRE
Precio: 3.18
Pintura al esmalte sintético, sobre tuberías de cobre, formada por: limpieza de la superficie imprimación fosfatante y dos manos de color. Medida la longitud ejecutada.

| Código | Ud | Descripción | Rendimiento | Precio | Importe |
|---|---|---|---|---|---|
| TO01000 | h | OF. 1ª PINTOR | 0.1 | 19.85 | 1.99 |
| PE00200 | kg | ESMALTE SINTÉTICO | 0.125 | 6.16 | 0.77 |
| PI00100 | kg | IMPRIMACIÓN FOSFATANTE | 0.1 | 2.65 | 0.27 |
| PW00100 | l | DISOLVENTE | 0.06 | 1.49 | 0.09 |
| WW00400 | u | PEQUEÑO MATERIAL | 0.2 | 0.3 | 0.06 |
|  |  | Total |  |  | 3.18 |

**13IEE00011** m2 PINTURA ESMALTE SINTÉTICO S/CARP. MADERA, INSEC. FUNGICIDA
Precio: 11.32
Pintura al esmalte sintético, con capa de protector insecticida-fungicida sobre carpinteria de madera, formada por: limpieza del soporte, sellado de nudos, imprimación con protector insecticida-fungicida, plastecido, lijado, mano de fondo y mano de acabado. Medida a dos caras de fuera a fuera del tapajuntas.

| Código | Ud | Descripción | Rendimiento | Precio | Importe |
|---|---|---|---|---|---|
| TO01000 | h | OF. 1ª PINTOR | 0.35 | 19.85 | 6.95 |
| PE00200 | kg | ESMALTE SINTÉTICO | 0.3 | 6.16 | 1.85 |
| PW00100 | l | DISOLVENTE | 0.115 | 1.49 | 0.17 |
| PW00300 | kg | SELLADORA | 0.4 | 4.2 | 1.68 |
| PX00200 | kg | PINTURA INSECTICIDA-FUNGICIDA ACEITE CON RESINAS, INCOL. | 0.1 | 5.53 | 0.55 |
| WW00400 | u | PEQUEÑO MATERIAL | 0.4 | 0.3 | 0.12 |
|  |  | Total |  |  | 11.32 |

**13IEE00014** m2 PINTURA ESMALTE SINTÉTICO S/CARP. DE LAMAS DE MADERA
Precio: 9.78
Pintura al esmalte sintético sobre carpinteria de lamas de madera, formada por: limpieza del soporte,sellado de nudos, imprimación, plastecido, lijado, mano de fondo y mano de acabado. Medidas tres caras, de fuera a fuera del tapajuntas.

| Código | Ud | Descripción | Rendimiento | Precio | Importe |
|---|---|---|---|---|---|
| TO01000 | h | OF. 1ª PINTOR | 0.3 | 19.85 | 5.96 |
| PE00200 | kg | ESMALTE SINTÉTICO | 0.3 | 6.16 | 1.85 |
| PW00100 | l | DISOLVENTE | 0.115 | 1.49 | 0.17 |
| PW00300 | kg | SELLADORA | 0.4 | 4.2 | 1.68 |
| WW00400 | u | PEQUEÑO MATERIAL | 0.4 | 0.3 | 0.12 |
|  |  | Total |  |  | 9.78 |

###### 13IEW Varios (06/01/2008)

##### 13IL Lacas (06/01/2008)

###### 13ILL Lacas

**13ILL00001** m2 LACA NITROCELULÓSICA EN COLOR S/PARAMENTOS DE MADERA
Precio: 16.92
Laca nitrocelulosica en color sobre paramentos de madera, formada por: limpieza del soporte, sellado de nudos, lijado general fino, imprimación no grasa, plastecido, lijado y dos manos de laca. Medida la superficie ejecutada.

| Código | Ud | Descripción | Rendimiento | Precio | Importe |
|---|---|---|---|---|---|
| TO01000 | h | OF. 1ª PINTOR | 0.5 | 19.85 | 9.93 |
| PL00100 | kg | LACA NITROCELULÓSICA COLOR | 0.45 | 9.53 | 4.29 |
| PW00100 | l | DISOLVENTE | 0.4 | 1.49 | 0.60 |
| PW00300 | kg | SELLADORA | 0.4 | 4.2 | 1.68 |
| WW00400 | u | PEQUEÑO MATERIAL | 1.4 | 0.3 | 0.42 |
|  |  | Total |  |  | 16.92 |

**13ILL00002** m2 LACA NITROCELULÓSICA EN COLOR S/CARPINTERÍA DE MADERA
Precio: 38.75
Laca nitrocelulosica en color sobre carpinteria de madera, formada por: limpieza del soporte,sellado de nudos, lijado general fino, imprimación no grasa, plastecido, lijado y dos manos de laca. Medidas dos caras, de fuera a fuera del tapajuntas.

| Código | Ud | Descripción | Rendimiento | Precio | Importe |
|---|---|---|---|---|---|
| TO01000 | h | OF. 1ª PINTOR | 1.6 | 19.85 | 31.76 |
| PL00100 | kg | LACA NITROCELULÓSICA COLOR | 0.45 | 9.53 | 4.29 |
| PW00100 | l | DISOLVENTE | 0.4 | 1.49 | 0.60 |
| PW00300 | kg | SELLADORA | 0.4 | 4.2 | 1.68 |
| WW00400 | u | PEQUEÑO MATERIAL | 1.4 | 0.3 | 0.42 |
|  |  | Total |  |  | 38.75 |

**13ILL00012** m2 LACA NITROCELULÓSICA CON MUÑEQUILLA S/CARP. MADERA
Precio: 33.53
Laca nitrocelulosica aplicada con muñequilla sobre carpinteria de madera, formada por: limpieza del soporte, sellado de nudos, lijado general fino, imprimación no grasa, plastecido, lijado y dos manos del laca. Medidas dos caras, de fuera a fuera del tapajuntas.

| Código | Ud | Descripción | Rendimiento | Precio | Importe |
|---|---|---|---|---|---|
| TO01000 | h | OF. 1ª PINTOR | 1.5 | 19.85 | 29.78 |
| PL00200 | l | LACA NITROCELULÓSICA INCOLORA | 0.55 | 5.24 | 2.88 |
| PW00100 | l | DISOLVENTE | 0.3 | 1.49 | 0.45 |
| WW00400 | u | PEQUEÑO MATERIAL | 1.4 | 0.3 | 0.42 |
|  |  | Total |  |  | 33.53 |

###### 13ILW Varios (06/01/2008)

##### 13IO Óleo (06/01/2008)

###### 13IOO Óleo

**13IOO00001** m2 PINTURA AL ÓLEO SOBRE YESO O CEMENTO
Precio: 8.18
Pintura al oleo sobre paramentos horizontales y verticales de yeso o cemento, formada por: lijado del soporte, imprimación selladora, plastecido, afinado y dos manos de color. Medida la superificie ejecutada.

| Código | Ud | Descripción | Rendimiento | Precio | Importe |
|---|---|---|---|---|---|
| TO01000 | h | OF. 1ª PINTOR | 0.25 | 19.85 | 4.96 |
| PO00100 | kg | PINTURA ÓLEO | 0.56 | 2.44 | 1.37 |
| PW00100 | l | DISOLVENTE | 0.15 | 1.49 | 0.22 |
| PW00300 | kg | SELLADORA | 0.36 | 4.2 | 1.51 |
| WW00400 | u | PEQUEÑO MATERIAL | 0.4 | 0.3 | 0.12 |
|  |  | Total |  |  | 8.18 |

###### 13IOW Varios (06/01/2008)

##### 13IP Plásticos (06/01/2008)

###### 13IPP Plásticos

**13IPP00001** m2 PINTURA PLÁSTICA LISA SOBRE LADRILLO, YESO O CEMENTO
Precio: 4.09
Pintura plastica lisa sobre paramentos horizontales y verticales de ladrillo, yeso o cemento,formada por: lijado y limpieza del soporte, mano de fondo, plastecido, nueva mano de fondo y dos manos de acabado. Medida la superficie ejecutada.

| Código | Ud | Descripción | Rendimiento | Precio | Importe |
|---|---|---|---|---|---|
| TO01000 | h | OF. 1ª PINTOR | 0.09 | 19.85 | 1.79 |
| PP00100 | kg | PINTURA PLÁSTICA | 0.45 | 1.7 | 0.77 |
| PW00300 | kg | SELLADORA | 0.35 | 4.2 | 1.47 |
| WW00400 | u | PEQUEÑO MATERIAL | 0.2 | 0.3 | 0.06 |
|  |  | Total |  |  | 4.09 |

**13IPP00003** m2 PINTURA PLÁSTICA SOBRE CARPINTERIA DE MADERA
Precio: 7.38
Pintura plastica sobre carpinteria de madera, formada por: limpieza del soporte, sellado de nudos, imprimación, plastecido, lijado y dos manos de acabado. Medidas dos caras, de fuera a fuera del tapajuntas.

| Código | Ud | Descripción | Rendimiento | Precio | Importe |
|---|---|---|---|---|---|
| TO01000 | h | OF. 1ª PINTOR | 0.25 | 19.85 | 4.96 |
| PP00100 | kg | PINTURA PLÁSTICA | 0.5 | 1.7 | 0.85 |
| PW00300 | kg | SELLADORA | 0.36 | 4.2 | 1.51 |
| WW00400 | u | PEQUEÑO MATERIAL | 0.2 | 0.3 | 0.06 |
|  |  | Total |  |  | 7.38 |

**13IPP90010** m2 PINTURA GOTELÉ SOBRE SOPORTE D YESO, CEMNTº, LADRILLO
Precio: 4.09
Pintura plástica al Gotelé tirada sobre mano de fondo del soporte en paramentos verticales u horizontales de ladrillo o cemento formado por pintura de emulsión acuosa, limpieza previa, lijado plastecido y mano de acabado posterior con fijado, incluso limpieza posterior de material sobrante. Medida la superficie ejecutada.

| Código | Ud | Descripción | Rendimiento | Precio | Importe |
|---|---|---|---|---|---|
| TA00100 | h | AYUDANTE | 0.025 | 19.04 | 0.48 |
| TO01005 | h | OF. 2ª PINTOR | 0.08 | 19.35 | 1.55 |
| PP00100 | kg | PINTURA PLÁSTICA | 0.9 | 1.7 | 1.53 |
| PW02100 | l | FIJATIVO DE PINTURAS Y GELES | 0.07 | 6.06 | 0.42 |
| MC00200 | h | COMPRESOR PARA PROYECTAR | 0.03 | 2.67 | 0.08 |
| WW00400 | u | PEQUEÑO MATERIAL | 0.1 | 0.3 | 0.03 |
|  |  | Total |  |  | 4.09 |

**13IPP90011** m2 PINTURA GOTELÉ PLANCHADO SOPORTE D YESO, CEMNTº, LADRILLO
Precio: 4.28
Pintura al Gotelé plástica tirada sobre mano de fondo del soporte en paramentos verticales y horizontales de ladrillo o cemento; formada por pintura de emulsión acuosa, limpieza previa, lijado, plastecido y mano de acabado posterior con fijado y planchado, incluso limpieza posterior de material sobrante. Medida la superficie ejecutada.

| Código | Ud | Descripción | Rendimiento | Precio | Importe |
|---|---|---|---|---|---|
| TA00100 | h | AYUDANTE | 0.025 | 19.04 | 0.48 |
| TO01005 | h | OF. 2ª PINTOR | 0.09 | 19.35 | 1.74 |
| PP00100 | kg | PINTURA PLÁSTICA | 0.9 | 1.7 | 1.53 |
| PW02100 | l | FIJATIVO DE PINTURAS Y GELES | 0.07 | 6.06 | 0.42 |
| MC00200 | h | COMPRESOR PARA PROYECTAR | 0.03 | 2.67 | 0.08 |
| WW00400 | u | PEQUEÑO MATERIAL | 0.1 | 0.3 | 0.03 |
|  |  | Total |  |  | 4.28 |

**13IPP90016** m2 PINTURA PLASTICA LISA
Precio: 3.98
Pintura plástica lisa aplicada sobre paramentos verticales u horizontales de yeso, cementos o piedra. Preparación, limpieza, plastecido y primera mano de imprimación,segunda mano de acabado, incluso posterior de material sobrante. Medida la superficie a cinta corrida.

| Código | Ud | Descripción | Rendimiento | Precio | Importe |
|---|---|---|---|---|---|
| TO01005 | h | OF. 2ª PINTOR | 0.09 | 19.35 | 1.74 |
| PP00100 | kg | PINTURA PLÁSTICA | 0.45 | 1.7 | 0.77 |
| PW00300 | kg | SELLADORA | 0.35 | 4.2 | 1.47 |
|  |  | Total |  |  | 3.98 |

**13IPP90017** m2 PINTURA PLASTICA LISA COLORES SEMI CLAROS-OSCUROS
Precio: 4.14
Pintura plástica lisa aplicada sobre paramentos verticales u horizontales de yeso, cementos o piedra; preparación, limpieza, plastecido y primera mano de imprimación,segunda mano de acabado, incluso posterior de material sobrante. Medida la superficie a cinta corrida.

| Código | Ud | Descripción | Rendimiento | Precio | Importe |
|---|---|---|---|---|---|
| TO01005 | h | OF. 2ª PINTOR | 0.09 | 19.35 | 1.74 |
| PP00100 | kg | PINTURA PLÁSTICA | 0.45 | 1.7 | 0.77 |
| PW00300 | kg | SELLADORA | 0.35 | 4.2 | 1.47 |
| PW10070 | kg | COLORANTE ADECUADO CARTA | 0.05 | 3.1 | 0.16 |
|  |  | Total |  |  | 4.14 |

**13IPP90018** m2 PINTURA PLASTICA RUGOSA
Precio: 6.44
Pintura plástica color claro rugosa aplicada sobre paramentos verticales u horizontales de yeso, cementos o piedra; preparación, limpieza, plastecido y primera mano de imprimación,segunda mano de acabado, incluso posterior de material sobrante. Medida la superficie a cinta corrida.

| Código | Ud | Descripción | Rendimiento | Precio | Importe |
|---|---|---|---|---|---|
| TO01005 | h | OF. 2ª PINTOR | 0.2 | 19.35 | 3.87 |
| PA00800 | kg | PINTURA ELASTÓMERA ACRIÍICA RUGOSA | 1.05 | 2.25 | 2.36 |
| PW00300 | kg | SELLADORA | 0.05 | 4.2 | 0.21 |
|  |  | Total |  |  | 6.44 |

**13IPP90019** m2 PINTURA PLASTICA RUGOSA COLORES SEMI CLAROS-OSCUROS
Precio: 6.6
Pintura plástica color semi-claros y oscuros, rugosa, aplicada sobre paramentos verticales u horizontales de yeso, cementos o piedra; formada por: Preparación, limpieza, plastecido y primera mano de imprimación,segunda mano de acabado, Incluso limpieza posterior de material sobrante. Medida a cinta corrida.

| Código | Ud | Descripción | Rendimiento | Precio | Importe |
|---|---|---|---|---|---|
| TO01005 | h | OF. 2ª PINTOR | 0.2 | 19.35 | 3.87 |
| PA00800 | kg | PINTURA ELASTÓMERA ACRIÍICA RUGOSA | 1.05 | 2.25 | 2.36 |
| PW00300 | kg | SELLADORA | 0.05 | 4.2 | 0.21 |
| PW10070 | kg | COLORANTE ADECUADO CARTA | 0.05 | 3.1 | 0.16 |
|  |  | Total |  |  | 6.6 |

**13IPP90020** m2 PINTURA PASTA RALLADA SOPORTE D YESO, CEMNTº, LADRILLO
Precio: 11.52
Pintura de pasta rallada con peines, formando textura en una sola dirección, aplicada sobre yeso, cementos o piedra. Primera mano de imprimación proyectada con barniz sintético, tapaporos y una mano de pasta con resinas incoloras. Peinados y rallados, incluso limpieza posterior de material sobrante . Medida la superficie ejecutada.

| Código | Ud | Descripción | Rendimiento | Precio | Importe |
|---|---|---|---|---|---|
| TA00100 | h | AYUDANTE | 0.025 | 19.04 | 0.48 |
| TO01005 | h | OF. 2ª PINTOR | 0.4 | 19.35 | 7.74 |
| PA00300 | kg | PASTA PÉTREA PARA RAYAR | 1.8 | 1.54 | 2.77 |
| PW02100 | l | FIJATIVO DE PINTURAS Y GELES | 0.07 | 6.06 | 0.42 |
| MC00200 | h | COMPRESOR PARA PROYECTAR | 0.03 | 2.67 | 0.08 |
| WW00400 | u | PEQUEÑO MATERIAL | 0.1 | 0.3 | 0.03 |
|  |  | Total |  |  | 11.52 |

**13IPP90021** m2 PINTURA PASTA RALLADA ARPILLERA ESTERILLA SOPORTE D YESO, CEMNTº
Precio: 17.51
Pintura pasta rallada con peines en dos direcciones, formando textura de arpilleras, sobre yeso, cementos o piedra. Primera mano de imprimación proyectada con barniz sintético, tapaporos y una mano de pasta con resinas incoloras. . Incluso limpieza inicial y posterior de material sobrante. Medida la superficie ejecutada.

| Código | Ud | Descripción | Rendimiento | Precio | Importe |
|---|---|---|---|---|---|
| TA00100 | h | AYUDANTE | 0.025 | 19.04 | 0.48 |
| TO01005 | h | OF. 2ª PINTOR | 0.6 | 19.35 | 11.61 |
| PA00300 | kg | PASTA PÉTREA PARA RAYAR | 0.5 | 1.54 | 0.77 |
| PB00300 | kg | BARNÍZ SINTETICO | 0.12 | 5.88 | 0.71 |
| PB00400 | kg | BARNÍZ TAPAPOROS | 0.15 | 5.27 | 0.79 |
| PW00100 | l | DISOLVENTE | 0.1 | 1.49 | 0.15 |
| PW00400 | kg | RESINA DE SILICONA INCOLORA, TRANSPARENTE | 0.4 | 6.11 | 2.44 |
| PW02100 | l | FIJATIVO DE PINTURAS Y GELES | 0.07 | 6.06 | 0.42 |
| MC00200 | h | COMPRESOR PARA PROYECTAR | 0.03 | 2.67 | 0.08 |
| WW00400 | u | PEQUEÑO MATERIAL | 0.2 | 0.3 | 0.06 |
|  |  | Total |  |  | 17.51 |

**13IPP90022** m2 FIJADOS DE PINTURAS DE PASTAS RALLADAS, ESTERILLAS, GOTELÉS
Precio: 1.03
Aplicación de fijativos, transparente y calidad alimentaria, a pinturas ya existentes, incluso limpieza previa y posterior, preparación, extendido del fijador. Medida la superficie ejecutada.

| Código | Ud | Descripción | Rendimiento | Precio | Importe |
|---|---|---|---|---|---|
| TO01005 | h | OF. 2ª PINTOR | 0.03 | 19.35 | 0.58 |
| PW00100 | l | DISOLVENTE | 0.02 | 1.49 | 0.03 |
| PW02100 | l | FIJATIVO DE PINTURAS Y GELES | 0.07 | 6.06 | 0.42 |
|  |  | Total |  |  | 1.03 |

**13IPP90023** m2 PINTURA PASTA RALLADA INCLUSION DE POLÍMEROS Y ÁRID. DE CUARZO
Precio: 11.86
Pintura pasta rallada con inclusiones de polímeros y arenas de cuarzo, ejecutada con peines, formando textura una sola dirección, aplicada sobre yeso, cementos o piedra. formada por: primera mano de imprimación proyectada con barniz sintético, tapaporos y una mano de pasta con resinas incoloras. Peinados y rallados, incluso posterior de material sobrante. Medida a cinta corrida descontando huecos mayores de 1,00 m2.

| Código | Ud | Descripción | Rendimiento | Precio | Importe |
|---|---|---|---|---|---|
| TA00100 | h | AYUDANTE | 0.025 | 19.04 | 0.48 |
| TO01005 | h | OF. 2ª PINTOR | 0.4 | 19.35 | 7.74 |
| AS00300 | kg | ÁRIDO SÍLICE TRATADO | 0.3 | 0.28 | 0.08 |
| AS00400 | kg | POLVO DE SÍLICE Y CUARZO, SECO Y ENVASADO | 0.5 | 0.62 | 0.31 |
| PA00300 | kg | PASTA PÉTREA PARA RAYAR | 1.8 | 1.54 | 2.77 |
| PW02100 | l | FIJATIVO DE PINTURAS Y GELES | 0.07 | 6.06 | 0.42 |
| PW10070 | kg | COLORANTE ADECUADO CARTA | 0.02 | 3.1 | 0.06 |
|  |  | Total |  |  | 11.86 |

###### 13IPW Varios (06/01/2008)

##### 13IT Temple (06/01/2008)

###### 13ITT Temple

**13ITT00001** m2 PINTURA AL TEMPLE LISO S/LADRILLO, YESO O CEMENTO
Precio: 1.35
Pintura al temple liso sobre paramentos horizontales y verticales de ladrillo, yeso o cemento, formada por: lijado, plastecido, mano de fondo y mano de acabado. Medida la superficie a cinta corrida.

| Código | Ud | Descripción | Rendimiento | Precio | Importe |
|---|---|---|---|---|---|
| TO01000 | h | OF. 1ª PINTOR | 0.06 | 19.85 | 1.19 |
| PT00100 | kg | TEMPLE | 0.8 | 0.13 | 0.10 |
| WW00400 | u | PEQUEÑO MATERIAL | 0.2 | 0.3 | 0.06 |
|  |  | Total |  |  | 1.35 |

**13ITT00002** m2 PINTURA AL TEMPLE PICADO S/LADRILLO, YESO O CEMENTO
Precio: 2.35
Pintura al temple picado sobre paramentos horizontales y verticales de ladrillo, yeso o cemento, formada por: lijado, plastecido, mano de fondo y mano de acabado. Medida la superficie deduciendo huecos mayores de 1 m2.

| Código | Ud | Descripción | Rendimiento | Precio | Importe |
|---|---|---|---|---|---|
| TO01000 | h | OF. 1ª PINTOR | 0.09 | 19.85 | 1.79 |
| PP00200 | kg | RESINA PLÁSTICA | 0.2 | 1.84 | 0.37 |
| PT00100 | kg | TEMPLE | 1 | 0.13 | 0.13 |
| WW00400 | u | PEQUEÑO MATERIAL | 0.2 | 0.3 | 0.06 |
|  |  | Total |  |  | 2.35 |

**13ITT00010** m2 PINTURA AL "GOTELE" S/LADRILLO, YESO O CEMENTO
Precio: 1.53
Pintura al gotele sobre paramentos horizontales y verticales de ladrillo, yeso o cemento, formada por: lijado, plastecido, mano de fondo y mano de acabado. Medida la superficie deduciendo huecos mayores de 1 m2.

| Código | Ud | Descripción | Rendimiento | Precio | Importe |
|---|---|---|---|---|---|
| TO01000 | h | OF. 1ª PINTOR | 0.06 | 19.85 | 1.19 |
| PT00100 | kg | TEMPLE | 1.5 | 0.13 | 0.20 |
| MC00200 | h | COMPRESOR PARA PROYECTAR | 0.03 | 2.67 | 0.08 |
| WW00400 | u | PEQUEÑO MATERIAL | 0.2 | 0.3 | 0.06 |
|  |  | Total |  |  | 1.53 |

**13ITT00011** m2 PINTURA AL "GOTELE" PLANCHADO S/LADRILLO, YESO O CEMENTO
Precio: 2.52
Pintura al gotele planchado sobre paramentos horizontales y verticales de ladrillo, yeso o cemento, formada por: lijado, plastecido, mano de fondo y mano de acabado.Medida la superficie deduciendo huecos mayores de 1 m2.

| Código | Ud | Descripción | Rendimiento | Precio | Importe |
|---|---|---|---|---|---|
| TO01000 | h | OF. 1ª PINTOR | 0.11 | 19.85 | 2.18 |
| PT00100 | kg | TEMPLE | 1.5 | 0.13 | 0.20 |
| MC00200 | h | COMPRESOR PARA PROYECTAR | 0.03 | 2.67 | 0.08 |
| WW00400 | u | PEQUEÑO MATERIAL | 0.2 | 0.3 | 0.06 |
|  |  | Total |  |  | 2.52 |

**13ITT90012** m2 PINTURA AL GOTELÉ CON TEMPLE SOPORTE D YESO, CEMNTº, LADRILLO
Precio: 2.37
Pintura al temple Gotelé tirada sobre mano de fondo del soporte en paramentos verticales y horizontales de ladrillo o cemento; formada por pintura de emulsión acuosa, limpieza previa, lijado, plastecido y mano de acabado posterior con fijado, Incluso limpieza posterior de material sobrante. Medida la superficie ejecutada.

| Código | Ud | Descripción | Rendimiento | Precio | Importe |
|---|---|---|---|---|---|
| TA00100 | h | AYUDANTE | 0.025 | 19.04 | 0.48 |
| TO01005 | h | OF. 2ª PINTOR | 0.06 | 19.35 | 1.16 |
| PT00100 | kg | TEMPLE | 1.5 | 0.13 | 0.20 |
| PW02100 | l | FIJATIVO DE PINTURAS Y GELES | 0.07 | 6.06 | 0.42 |
| MC00200 | h | COMPRESOR PARA PROYECTAR | 0.03 | 2.67 | 0.08 |
| WW00400 | u | PEQUEÑO MATERIAL | 0.1 | 0.3 | 0.03 |
|  |  | Total |  |  | 2.37 |

**13ITT90013** m2 PINTURA AL GOTELÉ TEMPLE PLANCHADO Y FIJADO. SOPORTE D YESO, CEM
Precio: 3.37
Pintura al temple Gotelé tirada sobre mano de fondo del soporte en paramentos verticales y horizontales de ladrillo o cemento; formada por: pintura de emulsión acuosa, limpieza previa, lijado plastecido y mano de acabado posterior con fijado y planchado, incluso limpieza posterior de material sobrante. Medida la superficie ejecutada.

| Código | Ud | Descripción | Rendimiento | Precio | Importe |
|---|---|---|---|---|---|
| TA00100 | h | AYUDANTE | 0.025 | 19.04 | 0.48 |
| TO01005 | h | OF. 2ª PINTOR | 0.11 | 19.35 | 2.13 |
| PT00100 | kg | TEMPLE | 1.5 | 0.13 | 0.20 |
| PW02100 | l | FIJATIVO DE PINTURAS Y GELES | 0.07 | 6.06 | 0.42 |
| MC00200 | h | COMPRESOR PARA PROYECTAR | 0.03 | 2.67 | 0.08 |
| WW00400 | u | PEQUEÑO MATERIAL | 0.2 | 0.3 | 0.06 |
|  |  | Total |  |  | 3.37 |

**13ITT90021** m2 PINTURA AL TEMPLE LISO S/LADRILLO, YESO O CEMENTO
Precio: 1.26
Pintura al temple liso sobre paramentos verticales y horizontales de ladrillo, yeso, hormigón; Formada por: lijado, plastecido, mano de fondo y manos de acabado, incluso posterior de material sobrante Medida la superficie ejecutada.

| Código | Ud | Descripción | Rendimiento | Precio | Importe |
|---|---|---|---|---|---|
| TO01005 | h | OF. 2ª PINTOR | 0.06 | 19.35 | 1.16 |
| PT00100 | kg | TEMPLE | 0.8 | 0.13 | 0.10 |
|  |  | Total |  |  | 1.26 |

**13ITT90022** m2 PINTURA AL TEMPLE PICADO S/LADRILLO, YESO O CEMENTO
Precio: 2.15
Pintura al temple picado sobre paramentos verticales u horizontales de ladrillo, yeso, hormigón; formada por: lijado, plastecido, mano de fondo y manos de acabado, incluso posterior de material sobrante. Medida la superficie ejecutada.

| Código | Ud | Descripción | Rendimiento | Precio | Importe |
|---|---|---|---|---|---|
| TO01005 | h | OF. 2ª PINTOR | 0.095 | 19.35 | 1.84 |
| PP00200 | kg | RESINA PLÁSTICA | 0.1 | 1.84 | 0.18 |
| PT00100 | kg | TEMPLE | 1 | 0.13 | 0.13 |
|  |  | Total |  |  | 2.15 |

###### 13ITW Varios (06/01/2008)

##### 13IW Varios

###### 13IWW Varios

**13IWW00010** m2 PINTURA AL TEMPLE PICADO S/LAD., YESO, CEM. FIJADA C/PLÁSTICO
Precio: 4.62
Pintura al temple picado, fijada con plástico sobre paramentos horizontales y verticales de ladrillo, yeso o cemento formada por: lijado, plastecido, mano de fondo y mano de acabado. Medida la superficie, deduciendo huecos mayores de 1 m2.

| Código | Ud | Descripción | Rendimiento | Precio | Importe |
|---|---|---|---|---|---|
| TO01000 | h | OF. 1ª PINTOR | 0.17 | 19.85 | 3.37 |
| PP00100 | kg | PINTURA PLÁSTICA | 0.35 | 1.7 | 0.60 |
| PP00200 | kg | RESINA PLÁSTICA | 0.25 | 1.84 | 0.46 |
| PT00100 | kg | TEMPLE | 1 | 0.13 | 0.13 |
| WW00400 | u | PEQUEÑO MATERIAL | 0.2 | 0.3 | 0.06 |
|  |  | Total |  |  | 4.62 |

**13IWW00020** m2 PINTURA PÉTREA RAYADA CON CEM. BLANCO S/YESO O CEMENTO
Precio: 10.86
Pintura pétrea rayada con cemento blanco, resinas sintéticas, pigmentos y marmolina, sobre paramentos horizontales y verticales de yeso o cemento, formada por: limpieza del soporte, mano de fondo, mano de acabado y rayado con llana. Medida la superficie ejecutada.

| Código | Ud | Descripción | Rendimiento | Precio | Importe |
|---|---|---|---|---|---|
| TO01000 | h | OF. 1ª PINTOR | 0.4 | 19.85 | 7.94 |
| PA00300 | kg | PASTA PÉTREA PARA RAYAR | 1.8 | 1.54 | 2.77 |
| WW00400 | u | PEQUEÑO MATERIAL | 0.5 | 0.3 | 0.15 |
|  |  | Total |  |  | 10.86 |

**13IWW00025** m2 PINTURA PLÁSTICA EN PASTA RAYADA EN ARPILLERA
Precio: 15.14
Pintura plastica en pasta rayada en dos direcciones, con acabado en arpillera, formada por:limpieza del soporte, lijado y emplastecido, mano de imprimación con barniz petrificante diluido, manos sucesivas de aplicación de pasta plastica rayada con espatula en dos direcciones y sellado de la superficie acabada con barniz sintético. Medida la superficie ejecutada.

| Código | Ud | Descripción | Rendimiento | Precio | Importe |
|---|---|---|---|---|---|
| TO01000 | h | OF. 1ª PINTOR | 0.6 | 19.85 | 11.91 |
| PB00300 | kg | BARNÍZ SINTETICO | 0.15 | 5.88 | 0.88 |
| PB00400 | kg | BARNÍZ TAPAPOROS | 0.12 | 5.27 | 0.63 |
| PP00100 | kg | PINTURA PLÁSTICA | 0.4 | 1.7 | 0.68 |
| PP00200 | kg | RESINA PLÁSTICA | 0.4 | 1.84 | 0.74 |
| PW00100 | l | DISOLVENTE | 0.1 | 1.49 | 0.15 |
| WW00400 | u | PEQUEÑO MATERIAL | 0.5 | 0.3 | 0.15 |
|  |  | Total |  |  | 15.14 |

#### 13R RECUPERACIÓN (06/01/2008)

##### 13RE Exteriores (06/01/2008)

###### 13REL Limpieza y tratamientos

**13REL90001** m2 RETIRADA DE PAPELES, MADERAS O CARTELES EN PARAMENTOS.T VERTICAL
Precio: 3.38
Retirada de papeles, maderas o carteles en paramentos verticales u horizontales mediante trabajo vertical, Incluso rascado de superficies, extracción de elementos de fijación y limpieza del tajo. Medida la superficie ejecutada.

| Código | Ud | Descripción | Rendimiento | Precio | Importe |
|---|---|---|---|---|---|
| TO02100 | h | OFICIAL 1ª | 0.17 | 19.85 | 3.37 |
| GW00100 | m3 | AGUA POTABLE | 0.02 | 0.55 | 0.01 |
|  |  | Total |  |  | 3.38 |

**13REL90002** m2 APLICACION DECAPANTES S/SUPERF METALICAS PINTURAS CADUCAS
Precio: 5.75
Aplicación de decapantes en disolución sobre superficies metálicas verticales u horizontales con medios manuales, con cepillos y abrasivos, hasta aspectos de primer uso, Incluso limpieza de material sobrante. Medida la superficie ejecutada.

| Código | Ud | Descripción | Rendimiento | Precio | Importe |
|---|---|---|---|---|---|
| TP00100 | h | PEÓN ESPECIAL | 0.15 | 18.9 | 2.84 |
| GW00100 | m3 | AGUA POTABLE | 0.01 | 0.55 | 0.01 |
| PW00100 | l | DISOLVENTE | 1.1 | 1.49 | 1.64 |
| PW00330 | l | DECAPANTE PINTURAS | 0.2 | 6.25 | 1.25 |
| MS00110 | h | MAQUINA DESBARBADORA RADIAL-ORBITAL | 0.01 | 1.2 | 0.01 |
|  |  | Total |  |  | 5.75 |

**13REL90003** m2 APLICACION DECAPANTES S/SUPERF ENFOS, PIED, LAD PINTURAS CADUCAS
Precio: 5.74
Aplicación de decapantes en disolución sobre revestimientos continuos, piedra o ladrillo, en elementos verticales u horizontales, afectados de pinturas, morteros o polución atmosférica, realizado con cepillos y aclarado posterior con agua, Incluso limpieza de material sobrante. Medida la superficie ejecutada.

| Código | Ud | Descripción | Rendimiento | Precio | Importe |
|---|---|---|---|---|---|
| TP00100 | h | PEÓN ESPECIAL | 0.15 | 18.9 | 2.84 |
| GW00100 | m3 | AGUA POTABLE | 0.01 | 0.55 | 0.01 |
| PW00100 | l | DISOLVENTE | 1.1 | 1.49 | 1.64 |
| PW00330 | l | DECAPANTE PINTURAS | 0.2 | 6.25 | 1.25 |
|  |  | Total |  |  | 5.74 |

**13REL90004** m2 TRATAMIENTO SUPERFICIAL LIMPIEZA ESTROPAJEADO FACH. O PAR A MANO
Precio: 4.54
Tratamiento superficial para limpieza de paramentos verticales u horizontales, mediante estropajeado a mano con agua y disolución jabonosa no agresivas del soporte, afectado de pinturas, morteros o polución atmosférica, incluso aclarado posterior y limpieza de material sobrante. Medida la superficie ejecutada.

| Código | Ud | Descripción | Rendimiento | Precio | Importe |
|---|---|---|---|---|---|
| TP00100 | h | PEÓN ESPECIAL | 0.16 | 18.9 | 3.02 |
| WW00400 | u | PEQUEÑO MATERIAL | 1 | 0.3 | 0.30 |
| WW00600 | u | MATERIAL AUXILIAR REVESTIMIENTO | 1 | 1.22 | 1.22 |
|  |  | Total |  |  | 4.54 |

**13REL90005** m2 TRATAMIENTO SUPERFICIAL LIMPIEZA FACH. CEPILLO DE CERDAS A MANO
Precio: 4
Tratamiento superficial para limpieza de paramentos verticales u horizontales, mediante cepillos de cerdas a mano con agua y disolución jabonosa no agresivas del soporte afectado de pinturas, morteros o polución atmosférica, incluso aclarado posterior y limpieza de material sobrante. Medida la superficie ejecutada.

| Código | Ud | Descripción | Rendimiento | Precio | Importe |
|---|---|---|---|---|---|
| TP00100 | h | PEÓN ESPECIAL | 0.18 | 18.9 | 3.40 |
| WW00400 | u | PEQUEÑO MATERIAL | 1 | 0.3 | 0.30 |
| WW00500 | u | TRABAJOS COMPLEMENTARIOS | 1 | 0.3 | 0.30 |
|  |  | Total |  |  | 4 |

**13REL90006** m2 TRATAMIENTO SUPERFICIAL LIMPIEZA FACH. CEP. DE C.MET.ESPAT.LIJA
Precio: 3.99
Tratamiento superficial para limpieza de paramentos verticales u horizontales, afectadas de pinturas, morteros o polución atmosférica, mediante cepillos de cerdas metálicas, espátulas, lijas y aplicación de lavado con detergentes no agresivos, Incluso limpieza de material sobrante. Medida la superficie ejecutada.

| Código | Ud | Descripción | Rendimiento | Precio | Importe |
|---|---|---|---|---|---|
| TP00100 | h | PEÓN ESPECIAL | 0.2 | 18.9 | 3.78 |
| PW00150 | l | DETERGENTE NO AGRESIVO | 0.2 | 0.75 | 0.15 |
| WW00400 | u | PEQUEÑO MATERIAL | 0.2 | 0.3 | 0.06 |
|  |  | Total |  |  | 3.99 |

**13REL90007** m2 LIMPIEZA FACHADAS O PARAMENTOS CHORRO AIRE A PRESION
Precio: 2.44
Limpieza de paramentos verticales u horizontales, afectados de pinturas, morteros o polución atmosférica, mediante máquina neumática con chorro de aire a presión, Incluso limpieza de material sobrante. Medida la superficie ejecutada.

| Código | Ud | Descripción | Rendimiento | Precio | Importe |
|---|---|---|---|---|---|
| TO02200 | h | OFICIAL 2ª | 0.1 | 19.35 | 1.94 |
| GW00100 | m3 | AGUA POTABLE | 0.01 | 0.55 | 0.01 |
| MC00200 | h | COMPRESOR PARA PROYECTAR | 0.11 | 2.67 | 0.29 |
| MC00300 | h | MAQUINA NEUMATICA PARA BOQUILLAS DE AIRE-AGUA | 0.11 | 1.85 | 0.20 |
|  |  | Total |  |  | 2.44 |

**13REL90008** m2 LIMPIEZA FACHADAS O PARAMENTOS CHORRO AIRE-AGUA ATOMIZADA
Precio: 6.52
Limpieza de fachadas o paramentos verticales u horizontales, afectados de pinturas, morteros o polución atmosférica, mediante chorro de aire - agua nebulizada atomizada a presión, Incluso limpieza de material sobrante. Medida la superficie ejecutada.

| Código | Ud | Descripción | Rendimiento | Precio | Importe |
|---|---|---|---|---|---|
| TO02200 | h | OFICIAL 2ª | 0.16 | 19.35 | 3.10 |
| GW00100 | m3 | AGUA POTABLE | 0.05 | 0.55 | 0.03 |
| MC00200 | h | COMPRESOR PARA PROYECTAR | 0.75 | 2.67 | 2.00 |
| MC00300 | h | MAQUINA NEUMATICA PARA BOQUILLAS DE AIRE-AGUA | 0.75 | 1.85 | 1.39 |
|  |  | Total |  |  | 6.52 |

**13REL90009** m2 LIMPIEZA FACHADAS O PARAMENTOS LANZA D AGUA TEMP AMBIENTE
Precio: 3.02
Limpieza de paramentos verticales u horizontales afectados de pinturas, morteros o polución atmosférica, mediante chorro de agua a presión a temperatura ambiente con detergentes básicos no agresivos. incluso limpieza de material sobrante. Medida la superficie ejecutada.

| Código | Ud | Descripción | Rendimiento | Precio | Importe |
|---|---|---|---|---|---|
| TO02200 | h | OFICIAL 2ª | 0.12 | 19.35 | 2.32 |
| GW00100 | m3 | AGUA POTABLE | 0.045 | 0.55 | 0.02 |
| MC00200 | h | COMPRESOR PARA PROYECTAR | 0.15 | 2.67 | 0.40 |
| MC00300 | h | MAQUINA NEUMATICA PARA BOQUILLAS DE AIRE-AGUA | 0.15 | 1.85 | 0.28 |
|  |  | Total |  |  | 3.02 |

**13REL90010** m2 LIMPIEZA FACHADAS O PARAMENTOS LANZA D AGUA TEMP 30º- 60º
Precio: 2.64
Limpieza de paramentos verticales u horizontales, afectados de pinturas, morteros o polución atmosférica, mediante chorro de agua a presión, temperatura entre 30º y 60ºC con detergentes no agresivos, Incluso limpieza de material sobrante. Medida la superficie ejecutada.

| Código | Ud | Descripción | Rendimiento | Precio | Importe |
|---|---|---|---|---|---|
| TO02200 | h | OFICIAL 2ª | 0.1 | 19.35 | 1.94 |
| GW00100 | m3 | AGUA POTABLE | 0.045 | 0.55 | 0.02 |
| MC00200 | h | COMPRESOR PARA PROYECTAR | 0.15 | 2.67 | 0.40 |
| MC00300 | h | MAQUINA NEUMATICA PARA BOQUILLAS DE AIRE-AGUA | 0.15 | 1.85 | 0.28 |
|  |  | Total |  |  | 2.64 |

**13REL90011** m2 LIMPIEZA FACHADAS O PARAMENTOS LANZA D AGUA CON ADITIVOS VARIOS
Precio: 2.86
Limpieza de paramentos verticales u horizontales afectados de pinturas, morteros viejos, hierbas e insectos o polución atmosférica, mediante chorro de agua a presión a temperatura ambiente y con detergentes no agresivos. incluso con aclarado posterior y limpieza de material sobrante. Medida la superficie ejecutada.

| Código | Ud | Descripción | Rendimiento | Precio | Importe |
|---|---|---|---|---|---|
| TO02200 | h | OFICIAL 2ª | 0.11 | 19.35 | 2.13 |
| GW00100 | m3 | AGUA POTABLE | 0.045 | 0.55 | 0.02 |
| PW00150 | l | DETERGENTE NO AGRESIVO | 0.25 | 0.75 | 0.19 |
| MC00200 | h | COMPRESOR PARA PROYECTAR | 0.115 | 2.67 | 0.31 |
| MC00300 | h | MAQUINA NEUMATICA PARA BOQUILLAS DE AIRE-AGUA | 0.115 | 1.85 | 0.21 |
|  |  | Total |  |  | 2.86 |

**13REL90012** m2 LIMPIEZA FACHADAS O PARAM. LANZA AGUA CON DETERG. FUNGIC, HERBI
Precio: 3.1
Limpieza de paramentos verticales u horizontales afectados de pinturas, morteros viejos, hiebas e insectos o polución atmosférica, mediante chorro de agua a presión, temperatura entre 30º y 60ºC, y con detergentes no agresivos fungicidas y herbicidas, incluso aclarado posterior y limpieza de material sobrante. Medida la superficie ejecutada.

| Código | Ud | Descripción | Rendimiento | Precio | Importe |
|---|---|---|---|---|---|
| TO02200 | h | OFICIAL 2ª | 0.12 | 19.35 | 2.32 |
| GW00100 | m3 | AGUA POTABLE | 0.045 | 0.55 | 0.02 |
| PW00150 | l | DETERGENTE NO AGRESIVO | 0.25 | 0.75 | 0.19 |
| PW00170 | l | SOLUCION FUNGICIDA | 0.035 | 0.9 | 0.03 |
| MC00200 | h | COMPRESOR PARA PROYECTAR | 0.12 | 2.67 | 0.32 |
| MC00300 | h | MAQUINA NEUMATICA PARA BOQUILLAS DE AIRE-AGUA | 0.12 | 1.85 | 0.22 |
|  |  | Total |  |  | 3.1 |

**13REL90013** m2 CONSOLIDACION FÁBRIC PIEDR O LADRIL, REJUNTAD Y PATINADOS INCOLR
Precio: 15.05
Aplicación a cepillo o rodillo de pintura para consolidación, rejuntado y patinado de fábricas verticales u horizontales, de ladrillo, cemento o piedra, mediante geles de silicatos o ester de sílices. Incluso llagueado posterior y limpieza de material sobrante. Medida la superficie ejecutada.

| Código | Ud | Descripción | Rendimiento | Precio | Importe |
|---|---|---|---|---|---|
| TO00100 | h | OF. 1ª ALBAÑILERÍA | 0.18 | 19.85 | 3.57 |
| TP00100 | h | PEÓN ESPECIAL | 0.15 | 18.9 | 2.84 |
| AGM01800 | l | MORTERO DE RESINAS EPOXI Y ARIDO DE SILICE | 0.1 | 6.93 | 0.69 |
| PX00400 | kg | PINTURA RESINAS EPOXI DOS COMPONENTES CON DISOLVENTES | 0.15 | 6.48 | 0.97 |
| PX00700 | kg | PINTURA CONSOLIDANTE INC. ESTER ACIDO SILICICO | 1.5 | 4.65 | 6.98 |
|  |  | Total |  |  | 15.05 |

**13REL90014** m2 HIDROFGADº.PARAM. PIEDRA LADRILLO LIQUIDO IMPERM. INCOLORO
Precio: 13.63
Hidrofugado e impermeabilización de paramentos verticales u horizontales mediante polímero de resinas de dos componentes al agua, trasparente o incoloro, aplicado con brocha o rodillo sobre piedras. Incluso mano de fondo y acabado y limpieza de material sobrante. Medida la superficie ejecutada.

| Código | Ud | Descripción | Rendimiento | Precio | Importe |
|---|---|---|---|---|---|
| TO00100 | h | OF. 1ª ALBAÑILERÍA | 0.15 | 19.85 | 2.98 |
| TP00100 | h | PEÓN ESPECIAL | 0.15 | 18.9 | 2.84 |
| GW00100 | m3 | AGUA POTABLE | 0.02 | 0.55 | 0.01 |
| PX00800 | kg | POLÍMERO DE RESINA DOS COMP. LÁTEX AL AGUA | 2 | 3.9 | 7.80 |
|  |  | Total |  |  | 13.63 |

**13REL90015** m2 EMPLASTECIDO SUPERF. PARAM. CON PASTAS Y COLAS
Precio: 9.09
Emplastecidos superficiales y homogeneizante de coqueras de fallos en paramentos verticales u horizontales, a base de colas y pastas de caseina, cal apagada y acetatos, aplicadas con llanas y espátulas Descarnados previos y eliminación de material suelto. Incluso descarnados previos y limpieza de material sobrante. Medida la superficie ejecutada.

| Código | Ud | Descripción | Rendimiento | Precio | Importe |
|---|---|---|---|---|---|
| TO00100 | h | OF. 1ª ALBAÑILERÍA | 0.15 | 19.85 | 2.98 |
| TP00100 | h | PEÓN ESPECIAL | 0.15 | 18.9 | 2.84 |
| GK00200 | t | CAL HIDRÁULICA APAGADA EN POLVO EN SACOS | 0.003 | 182.18 | 0.55 |
| GP00200 | kg | PASTA DE SILICONA, CEMENTO BLANCO Y ADITIVOS | 1.5 | 0.58 | 0.87 |
| GW00100 | m3 | AGUA POTABLE | 0.02 | 0.55 | 0.01 |
| PP00200 | kg | RESINA PLÁSTICA | 1 | 1.84 | 1.84 |
|  |  | Total |  |  | 9.09 |

**13REL90016** m2 LIMPIEZA y REJUN. LADR.C/VISTA CON ACID ACÉT, ESCALPELOS Y LIJAS
Precio: 6.51
Limpieza y rejuntados de fábricas verticales u horizontales de ladrillo cara vista, mediante la aplicación de ácido acético industrial, cepillado y lijado, Aclarados con agua y detergentes no agresivos. Incluso extracción de rebabas y restos, limpieza de material sobrante. Medida la superficie ejecutada.

| Código | Ud | Descripción | Rendimiento | Precio | Importe |
|---|---|---|---|---|---|
| TP00100 | h | PEÓN ESPECIAL | 0.25 | 18.9 | 4.73 |
| GP00200 | kg | PASTA DE SILICONA, CEMENTO BLANCO Y ADITIVOS | 1.5 | 0.58 | 0.87 |
| GW00100 | m3 | AGUA POTABLE | 0.02 | 0.55 | 0.01 |
| PW00650 | l | ACIDOS ACÉTICO | 1.5 | 0.6 | 0.90 |
|  |  | Total |  |  | 6.51 |

**13REL90017** m2 LIMP FABR LADR C/VTA CON INCLUSION DE AZULEJ. AC. MURIÁTICO, ESC
Precio: 7.26
Limpieza y rejuntados de fábricas verticales u horizontales de ladrillo a cara vista con inclusión de azulejos, mediante la aplicación de ácido muriáticoo. Incluso cepillado, lijado, extracción de rebabas y limpieza de material sobrante. Medida la superficie ejecutada.

| Código | Ud | Descripción | Rendimiento | Precio | Importe |
|---|---|---|---|---|---|
| TO02200 | h | OFICIAL 2ª | 0.2 | 19.35 | 3.87 |
| TP00100 | h | PEÓN ESPECIAL | 0.1 | 18.9 | 1.89 |
| GP00200 | kg | PASTA DE SILICONA, CEMENTO BLANCO Y ADITIVOS | 1.5 | 0.58 | 0.87 |
| GW00100 | m3 | AGUA POTABLE | 0.02 | 0.55 | 0.01 |
| PW00650 | l | ACIDOS ACÉTICO | 0.5 | 0.6 | 0.30 |
| PW00700 | l | ACIDO MURIÁTICO | 0.45 | 0.7 | 0.32 |
|  |  | Total |  |  | 7.26 |

**13REL90018** m2 LIMPIEZA FABR.DE AZULEJERIA ART, ACIDO MURIATICO, AGUA Y DETERG
Precio: 6.24
Limpieza de revestimientos de azulejos verticales u horizontales con ácido muriático, mediante espátulas y escalpelos. Aclarados con agua y detergentes no agresivos. Incluso cepillado, extracción de restos con cincelillos Y limpieza de material sobrante. Medida la superficie ejecutada.

| Código | Ud | Descripción | Rendimiento | Precio | Importe |
|---|---|---|---|---|---|
| TP00100 | h | PEÓN ESPECIAL | 0.3 | 18.9 | 5.67 |
| GW00100 | m3 | AGUA POTABLE | 0.02 | 0.55 | 0.01 |
| PW00700 | l | ACIDO MURIÁTICO | 0.3 | 0.7 | 0.21 |
| WW10020 | l | DETERGENTE CALIDAD ALIMENTARIA | 0.5 | 0.7 | 0.35 |
|  |  | Total |  |  | 6.24 |

**13REL90019** m LIMPIEZA CENEFA DE AZULEJERIA ART, ACIDO MURIATICO,AGUA Y DETERG
Precio: 3.19
Limpiezas de cenefas de revestimientos de azulejos sobre fábricas verticales u horizontales con aplicación de ácido muriático, mediante espátulas y escalpelos. Aclarados con agua y detergentes no agresivos. Incluso cepillado, extracción de restos con cincelillos y limpieza de material sobrante. Medida la superficie ejecutada.

| Código | Ud | Descripción | Rendimiento | Precio | Importe |
|---|---|---|---|---|---|
| TP00100 | h | PEÓN ESPECIAL | 0.16 | 18.9 | 3.02 |
| GW00100 | m3 | AGUA POTABLE | 0.01 | 0.55 | 0.01 |
| PW00700 | l | ACIDO MURIÁTICO | 0.1 | 0.7 | 0.07 |
| WW10020 | l | DETERGENTE CALIDAD ALIMENTARIA | 0.125 | 0.7 | 0.09 |
|  |  | Total |  |  | 3.19 |

**13REL90020** m2 DESBASTADOS SUP.PARAMNTº LADR, HORMG, ACERO, CON CHORRO DEARENA
Precio: 53.5
Desbastados de paramentos verticales u horizontales, de ladrillo, piedra, hormigón o aceros; afectados por pinturas, morteros o polución atmosférica, mediante chorro de arena de sílice calibrada. Incluso limpieza de material sobrante. Medida la superficie ejecutada.

| Código | Ud | Descripción | Rendimiento | Precio | Importe |
|---|---|---|---|---|---|
| TO02200 | h | OFICIAL 2ª | 0.1 | 19.35 | 1.94 |
| AS00100 | kg | ARENA DE CUARZO | 60 | 0.85 | 51.00 |
| GW00100 | m3 | AGUA POTABLE | 0.045 | 0.55 | 0.02 |
| MC00200 | h | COMPRESOR PARA PROYECTAR | 0.12 | 2.67 | 0.32 |
| MC00300 | h | MAQUINA NEUMATICA PARA BOQUILLAS DE AIRE-AGUA | 0.12 | 1.85 | 0.22 |
|  |  | Total |  |  | 53.5 |

**13REL90021** m2 DESBAST SUP.PARAMNTº LADR, HORMG, ACERO, CON CH. GRANALLA ACERO
Precio: 12.4
Limpieza de paramentos verticales u horizontales de ladrillo, piedra, hormigón o aceros; afectados de pinturas, morteros o polución atmosférica, mediante chorro de granallas de acero, incluso limpieza de material sobrante. Medida la superficie ejecutada.

| Código | Ud | Descripción | Rendimiento | Precio | Importe |
|---|---|---|---|---|---|
| TO02200 | h | OFICIAL 2ª | 0.1 | 19.35 | 1.94 |
| GW00100 | m3 | AGUA POTABLE | 0.045 | 0.55 | 0.02 |
| MC00200 | h | COMPRESOR PARA PROYECTAR | 0.12 | 2.67 | 0.32 |
| MC00300 | h | MAQUINA NEUMATICA PARA BOQUILLAS DE AIRE-AGUA | 0.12 | 1.85 | 0.22 |
| AW00400 | kg | GRANALLA VIRUTA DE ACERO CON RECUPERAC. | 45 | 0.22 | 9.90 |
|  |  | Total |  |  | 12.4 |

###### 13RES Sustituciones (06/01/2008)

###### 13RET Trabajos especiales (06/01/2008)

###### 13REW Varios (06/01/2008)

##### 13RI Interiores (06/01/2008)

###### 13RIL Limpieza y tratamientos

**13RIL90001** m ENCINTADO DE CORTS DE PINTURAS, CINTA CARROCERO O PAPE
Precio: 1.46
Encintado de cortes de pinturas, mediante cinta de carrocero en pvc o papel adhesivo una sola cara tipo kraff o similar anchos de 40-50 mm, incluso limpieza de material sobrante. Medida la superficie ejecutada.

| Código | Ud | Descripción | Rendimiento | Precio | Importe |
|---|---|---|---|---|---|
| TO02200 | h | OFICIAL 2ª | 0.07 | 19.35 | 1.35 |
| GW00100 | m3 | AGUA POTABLE | 0.045 | 0.55 | 0.02 |
| PW02000 | m | BANDAS DE PAPEL O PLASTICO ADHESIVO | 1.3 | 0.07 | 0.09 |
|  |  | Total |  |  | 1.46 |

###### 13RIS Sustituciones (06/01/2008)

###### 13RIT Trabajos especiales (06/01/2008)

###### 13RIW Varios (06/01/2008)

##### 13RW Varios (06/01/2008)

###### 13RWL Limpieza y tratamientos (06/01/2008)

###### 13RWS Sustituciones (06/01/2008)

###### 13RWT Trabajos especiales (06/01/2008)

###### 13RWW Varios (06/01/2008)

#### 13S ESPECIALES (06/01/2008)

##### 13SA Anticalóricas (06/01/2008)

###### 13SAA Anticalóricas

**13SAA00005** m PINTURA ESMALTE SINTÉTICO RESIST. AL CALOR, S/TUBERÍAS
Precio: 3.47
Pintura al esmalte sintético, resistente al calor, sobre tuberías, formada por: limpieza de la superficie, imprimación y dos manos de color. Medida la longitud ejecutada.

| Código | Ud | Descripción | Rendimiento | Precio | Importe |
|---|---|---|---|---|---|
| TO01000 | h | OF. 1ª PINTOR | 0.1 | 19.85 | 1.99 |
| PE00400 | kg | ESMALTE SINTÉTICO RESISTENTE AL CALOR | 0.125 | 6.32 | 0.79 |
| PI00300 | kg | IMPRIMACIÓN ANTIOXIDANTE | 0.125 | 4.29 | 0.54 |
| PW00100 | l | DISOLVENTE | 0.06 | 1.49 | 0.09 |
| WW00400 | u | PEQUEÑO MATERIAL | 0.2 | 0.3 | 0.06 |
|  |  | Total |  |  | 3.47 |

**13SAA00010** u PINTURA DE ELEMENTO DE RADIADOR DE CALEFACCIÓN
Precio: 2.81
Pintura de elemento de radiador de calefacción, con esmalte sintético resistente al calor, aplicada a pistola, formada por: limpieza de la superficie y dos manos de color. Medida la cantidad ejecutada.

| Código | Ud | Descripción | Rendimiento | Precio | Importe |
|---|---|---|---|---|---|
| TO01000 | h | OF. 1ª PINTOR | 0.1 | 19.85 | 1.99 |
| PE00400 | kg | ESMALTE SINTÉTICO RESISTENTE AL CALOR | 0.1 | 6.32 | 0.63 |
| PW00100 | l | DISOLVENTE | 0.07 | 1.49 | 0.10 |
| WW00400 | u | PEQUEÑO MATERIAL | 0.3 | 0.3 | 0.09 |
|  |  | Total |  |  | 2.81 |

**13SAA00020** m2 PINTURA ESMALTE SINTÉTICO S/PANELES CALEFACCIÓN
Precio: 4.46
Pintura al esmalte sintético resistente al calor, aplicada a pistola, sobre paneles de calefacción simples de chapa de acero, formada por: limpieza de la superficie, imprimación y dos manos de color. Medida la superficie ejecutada.

| Código | Ud | Descripción | Rendimiento | Precio | Importe |
|---|---|---|---|---|---|
| TO01000 | h | OF. 1ª PINTOR | 0.15 | 19.85 | 2.98 |
| PE00400 | kg | ESMALTE SINTÉTICO RESISTENTE AL CALOR | 0.2 | 6.32 | 1.26 |
| PW00100 | l | DISOLVENTE | 0.07 | 1.49 | 0.10 |
| WW00400 | u | PEQUEÑO MATERIAL | 0.4 | 0.3 | 0.12 |
|  |  | Total |  |  | 4.46 |

###### 13SAW Varios (06/01/2008)

##### 13SC Clorocaucho (06/01/2008)

###### 13SCC Clorocaucho

**13SCC00020** m2 PINTURA AL CLOROCAUCHO SOBRE CEMENTO
Precio: 7.14
Pintura al clorocaucho sobre paramento verticales y horizontales de cemento, formada por limpieza del soporte, mano de fondo y mano de acabado. Medida la superficie ejecutada.

| Código | Ud | Descripción | Rendimiento | Precio | Importe |
|---|---|---|---|---|---|
| TO01000 | h | OF. 1ª PINTOR | 0.2 | 19.85 | 3.97 |
| PW00100 | l | DISOLVENTE | 0.05 | 1.49 | 0.07 |
| RS05500 | kg | PINTURA AL CLOROCAUCHO | 0.505 | 5.9 | 2.98 |
| WW00400 | u | PEQUEÑO MATERIAL | 0.4 | 0.3 | 0.12 |
|  |  | Total |  |  | 7.14 |

###### 13SCW Varios (06/01/2008)

##### 13SI Ignífugas (06/01/2008)

###### 13SII Ignífugas

**13SII00020** m2 PINTURA IGNÍFUGA SOBRE CEMENTO
Precio: 16.23
Pintura ignífuga intumescente con base de resina y cargas, sobre paramentos verticales y horizontales de cemento aplicada en varias capas hasta alcanzar una RF-60 según certificado emitido por organismo oficialmente autorizado, formada por: limpieza del soporte, mano de imprimación intumescente y manos de acabado. Medida la superficie ejecutada.

| Código | Ud | Descripción | Rendimiento | Precio | Importe |
|---|---|---|---|---|---|
| TO01000 | h | OF. 1ª PINTOR | 0.5 | 19.85 | 9.93 |
| PI00200 | kg | IMPRIMACIÓN INTUMESCENTE | 0.2 | 5.3 | 1.06 |
| PX00300 | kg | PINTURA INTUMESCENTE DE RESINAS Y CARGAS COLOR BLANCO | 0.75 | 6.58 | 4.94 |
| WW00400 | u | PEQUEÑO MATERIAL | 1 | 0.3 | 0.30 |
|  |  | Total |  |  | 16.23 |

**13SII00025** m2 PINTURA IGNÍFUGA SOBRE ELEMENTOS METÁLICOS
Precio: 19.78
Pintura ignífuga intumescente con base de resina y cargas, sobre elementos estructurales metálicos, aplicada en varias capas hasta alcanzar una RF-60 según certificado emitido por organismo oficialmente autorizado, formada por: rascado y limpieza óxidos, mano de imprimación con minio de plomo y manos de acabado. Medida la superficie ejecutada.

| Código | Ud | Descripción | Rendimiento | Precio | Importe |
|---|---|---|---|---|---|
| TO01000 | h | OF. 1ª PINTOR | 0.7 | 19.85 | 13.90 |
| PI00300 | kg | IMPRIMACIÓN ANTIOXIDANTE | 0.15 | 4.29 | 0.64 |
| PX00300 | kg | PINTURA INTUMESCENTE DE RESINAS Y CARGAS COLOR BLANCO | 0.75 | 6.58 | 4.94 |
| WW00400 | u | PEQUEÑO MATERIAL | 1 | 0.3 | 0.30 |
|  |  | Total |  |  | 19.78 |

**13SII90021** m2 PINTURA IGNIFUGA SOBRE CEMENTO
Precio: 17.8
Pintura ignífuga sobre ladrillo, piedra, hormigón o aceros, en paramentos verticales u horizontales, inlcuso limpieza previa y posterior, lijado plastecido, aplicación de una mano de imprimación o base para recibir dos manos definitivas de pintura. Medida la superficie ejecutada.

| Código | Ud | Descripción | Rendimiento | Precio | Importe |
|---|---|---|---|---|---|
| TA00100 | h | AYUDANTE | 0.025 | 19.04 | 0.48 |
| TO01005 | h | OF. 2ª PINTOR | 0.5 | 19.35 | 9.68 |
| PX00300 | kg | PINTURA INTUMESCENTE DE RESINAS Y CARGAS COLOR BLANCO | 0.75 | 6.58 | 4.94 |
| PX00970 | l | PINTURA IGNÍFUGA | 0.15 | 18 | 2.70 |
|  |  | Total |  |  | 17.8 |

**13SII90022** m2 PINTURA IGNIFUGA SOBRE ELEMENTOS METALICOS
Precio: 18.31
Pintura ignífuga intumescente con base de resina y cargas, sobre elementos estructurales metálicos hasta alcanzar la RF exigida en proyecto formado por: rascado, limpieza de óxidos, primera mano de imprimación con minio de plomo. Manos de acabado y posterior de material sobrante. Medida la superficie ejecutada.

| Código | Ud | Descripción | Rendimiento | Precio | Importe |
|---|---|---|---|---|---|
| TA00100 | h | AYUDANTE | 0.025 | 19.04 | 0.48 |
| TO01005 | h | OF. 2ª PINTOR | 0.65 | 19.35 | 12.58 |
| PI00300 | kg | IMPRIMACIÓN ANTIOXIDANTE | 0.15 | 4.29 | 0.64 |
| PX00300 | kg | PINTURA INTUMESCENTE DE RESINAS Y CARGAS COLOR BLANCO | 0.7 | 6.58 | 4.61 |
|  |  | Total |  |  | 18.31 |

###### 13SIW Varios (06/01/2008)

##### 13SW Varios

###### 13SWW Varios

**13SWW00025** m2 PINTURA RESINAS EPOXI SIN DISOLVENTES S/CEMENTO
Precio: 17.33
Pintura de resinas epoxi sin disolventes calidad alimentaria, sobre paramentos verticales y horizontales de cemento, formada por: limpieza del soporte, mano de fondo y mano de acabado. Medida la superficie ejecutada.

| Código | Ud | Descripción | Rendimiento | Precio | Importe |
|---|---|---|---|---|---|
| TO01000 | h | OF. 1ª PINTOR | 0.45 | 19.85 | 8.93 |
| PX00500 | kg | PINTURA RESINAS EPOXI SIN DISOLVENTES | 0.8 | 10.12 | 8.10 |
| WW00400 | u | PEQUEÑO MATERIAL | 1 | 0.3 | 0.30 |
|  |  | Total |  |  | 17.33 |

**13SWW00030** m2 PINTURA RESINAS EPOXI CON DISOLVENTES S/CEMENTO
Precio: 11.85
Pintura resinas epoxi con disolventes s/cemento de pintura de resinas epoxi de dos componentes, con disolvente, sobre paramentos verticales y horizontales de cemento formada por: limpieza del soporte, mano de fondo y mano de acabado. Medida la superficie ejecutada.

| Código | Ud | Descripción | Rendimiento | Precio | Importe |
|---|---|---|---|---|---|
| TO01000 | h | OF. 1ª PINTOR | 0.4 | 19.85 | 7.94 |
| PW00100 | l | DISOLVENTE | 0.25 | 1.49 | 0.37 |
| PX00400 | kg | PINTURA RESINAS EPOXI DOS COMPONENTES CON DISOLVENTES | 0.5 | 6.48 | 3.24 |
| WW00400 | u | PEQUEÑO MATERIAL | 1 | 0.3 | 0.30 |
|  |  | Total |  |  | 11.85 |

**13SWW00035** m2 PINTURA DUROPLÁSTICA RESIST. RAYOS ULTRAVIOLETAS S/CEM.
Precio: 11.52
Pintura duroplastica resistente a rayos ultravioletas a base de resinas de poliuretano alifatico, de dos componentes, sobre paramentos verticales y horizontales de cemento formada por: limpieza del soporte, mano de fondo y mano de acabado. Medida la superficie ejecutada.

| Código | Ud | Descripción | Rendimiento | Precio | Importe |
|---|---|---|---|---|---|
| TO01000 | h | OF. 1ª PINTOR | 0.4 | 19.85 | 7.94 |
| PW00100 | l | DISOLVENTE | 0.15 | 1.49 | 0.22 |
| PX00600 | kg | PINTURA RESINAS POLIURETANO, DOS COMPONENTES | 0.5 | 6.12 | 3.06 |
| WW00400 | u | PEQUEÑO MATERIAL | 1 | 0.3 | 0.30 |
|  |  | Total |  |  | 11.52 |

**13SWW00100** m2 PINTURA PROTECTORA INSEC. FUNGICIDA S/CARP. MADERA
Precio: 9.16
Pintura protectora insecticida-fungicida al aceite con resinas, sobre carpinteria de madera,formada por: limpieza del soporte, sellado de nudos, mano de imprimación incolora, plastecido, lijado, mano de fondo y mano de acabado en color. Medida a dos caras de fuera a fuera.

| Código | Ud | Descripción | Rendimiento | Precio | Importe |
|---|---|---|---|---|---|
| TO01000 | h | OF. 1ª PINTOR | 0.3 | 19.85 | 5.96 |
| PW00300 | kg | SELLADORA | 0.4 | 4.2 | 1.68 |
| PX00100 | kg | PINTURA INSECTICIDA-FUNGICIDA ACEITE CON RESINAS, COLOR | 0.2 | 4.12 | 0.82 |
| PX00200 | kg | PINTURA INSECTICIDA-FUNGICIDA ACEITE CON RESINAS, INCOL. | 0.1 | 5.53 | 0.55 |
| WW00400 | u | PEQUEÑO MATERIAL | 0.5 | 0.3 | 0.15 |
|  |  | Total |  |  | 9.16 |

**13SWW90001** m2 PINTURA TEXTURIZADA ANTIDESLIZANTE BASE RESINA, DOS COMPONENTES
Precio: 11.62
Pintura texturizada antideslizante, de color rojo, para tráfico intenso formada por recubrimiento por resina epoxídica al agua de dos componentes, reforzado con áridos de cuarzo sobre paramentos horizontale, formada por limpieza del soporte,mano de fondo y mano de acabado. Medida la superficie ejecutada.

| Código | Ud | Descripción | Rendimiento | Precio | Importe |
|---|---|---|---|---|---|
| TA00100 | h | AYUDANTE | 0.194 | 19.04 | 3.69 |
| TO01000 | h | OF. 1ª PINTOR | 0.194 | 19.85 | 3.85 |
| PW00500 | l | CATALIZADOR TRANSPARENTE | 0.25 | 6.66 | 1.67 |
| PW00600 | kg | PINTURA RESINA EPOXIDICA DOS COMPONENTES | 0.25 | 8.32 | 2.08 |
| WW00400 | u | PEQUEÑO MATERIAL | 1.1 | 0.3 | 0.33 |
|  |  | Total |  |  | 11.62 |

**13SWW90011** m2 PINTURA INTUMSCNTE NO EMISORA DE GASES TÓX, HALUROS, HUMOS OPAC
Precio: 19.61
Pintura ignífuga intumescente con base de resina, aplicada sobre elementos estructurales metálicos, en capas sucesivas, hasta alcanzar la RF exigida en proyecto, formada por primera mano de imprimación con minio de plomo y Manos de acabado, incluso rascado, limpieza de óxidos y limpieza posterior de material sobrante. Medida la superficie ejecutada.

| Código | Ud | Descripción | Rendimiento | Precio | Importe |
|---|---|---|---|---|---|
| TA00100 | h | AYUDANTE | 0.025 | 19.04 | 0.48 |
| TO01005 | h | OF. 2ª PINTOR | 0.7 | 19.35 | 13.55 |
| PI00300 | kg | IMPRIMACIÓN ANTIOXIDANTE | 0.15 | 4.29 | 0.64 |
| PX00300 | kg | PINTURA INTUMESCENTE DE RESINAS Y CARGAS COLOR BLANCO | 0.75 | 6.58 | 4.94 |
|  |  | Total |  |  | 19.61 |

**13SWW90021** m2 APLICACIÓN ACEITE LINAZA SOBRE MADERA
Precio: 3.31
Aplicación aceite de linaza sobre carpinterias de madera, formado por: limpieza y lijado fino del soporte, mano de fondo con selladora o tapaporos, y dos manos de aceite, incluso limpieza posterior de material sobrante. Medida la superficie ejecutada.

| Código | Ud | Descripción | Rendimiento | Precio | Importe |
|---|---|---|---|---|---|
| TO01005 | h | OF. 2ª PINTOR | 0.075 | 19.35 | 1.45 |
| PB00700 | kg | ACEITE DE LINAZA | 0.15 | 4 | 0.60 |
| PW00300 | kg | SELLADORA | 0.3 | 4.2 | 1.26 |
|  |  | Total |  |  | 3.31 |

**13SWW90022** m2 APLICACIÓN ACEITE TEKA SOBRE MADERA
Precio: 3.54
Aplicación aceite de Teka sobre carpinterias de madera, formado por: limpieza y lijado fino del soporte, mano de fondo con selladora o tapaporos, y dos manos de aceite, incluso limpieza posterior de material sobrante. Medida la superficie ejecutada.

| Código | Ud | Descripción | Rendimiento | Precio | Importe |
|---|---|---|---|---|---|
| TO01005 | h | OF. 2ª PINTOR | 0.075 | 19.35 | 1.45 |
| PB00900 | kg | ACEITE TEKA PARA MADERAS | 0.15 | 4.72 | 0.71 |
| PW00100 | l | DISOLVENTE | 0.08 | 1.49 | 0.12 |
| PW00300 | kg | SELLADORA | 0.3 | 4.2 | 1.26 |
|  |  | Total |  |  | 3.54 |

**13SWW90023** m2 APLICAC. SECATIVO COBALTO EMULSIONADO S/ PINT., BARNIZ, ETC
Precio: 2.81
Aplicación secativo de Cobalto diluido en paramentos verticales u horizontales, formado por: limpieza del soporte, mano de fondo y dos manos de secativo, incluso limpieza posterior de material sobrante. Medida la superficie ejecutada.

| Código | Ud | Descripción | Rendimiento | Precio | Importe |
|---|---|---|---|---|---|
| TO01005 | h | OF. 2ª PINTOR | 0.1 | 19.35 | 1.94 |
| PW00100 | l | DISOLVENTE | 0.08 | 1.49 | 0.12 |
| PW00800 | l | SECATIVO DE COBALTO | 0.1 | 7.5 | 0.75 |
|  |  | Total |  |  | 2.81 |

**13SWW90024** m2 APLICACION DE VELADURAS CON BARNICES, NEGR. HUMO, BETUN JUDEA
Precio: 3.89
Aplicación de veladuras mediante emulsión y mezclas de barniz, color fondos del soporte, negro de humo, sobre paramentos verticales u horizontales, formado por: limpieza del soporte, 1ª mano de fondo y manos de emulsión hasta ir consiguiendo integrar las veladuras, fundidos y disipados en el paño, incluso limpieza posterior de material sobrante. Medida la superficie ejecutada.

| Código | Ud | Descripción | Rendimiento | Precio | Importe |
|---|---|---|---|---|---|
| TO01005 | h | OF. 2ª PINTOR | 0.15 | 19.35 | 2.90 |
| PB00800 | kg | BARNIZ SINTETICO | 0.1 | 4.75 | 0.48 |
| PB00850 | kg | NEGRO DE HUMO-BETÚN JUDEA | 0.05 | 4.7 | 0.24 |
| PW00100 | l | DISOLVENTE | 0.18 | 1.49 | 0.27 |
|  |  | Total |  |  | 3.89 |

#### 13W VARIOS (06/01/2008)

##### 13WW Varios (06/01/2008)

###### 13WWW Varios (06/01/2008)

### 14 EQUIPAMIENTO (04/04/2006)

#### 14M MOBILIARIO (04/04/2006)

##### 14MA Aseos y baños (06/01/2008)

###### 14MAA Aseos (06/01/2008)

###### 14MAB Baños

**14MAB00001** u PORTARROLLOS DE PORCELANA VITRIFICADA BLANCO
Precio: 16.86
Portarrollos de porcelana vitrificada de color blanco para empotrar, recibido con mortero M5 (1:6). Medida la cantidad ejecutada.

| Código | Ud | Descripción | Rendimiento | Precio | Importe |
|---|---|---|---|---|---|
| TO02100 | h | OFICIAL 1ª | 0.3 | 19.85 | 5.96 |
| DA00200 | u | PORTARROLLOS PORCELANA BLANCO EMPOTRAR | 1.02 | 10.09 | 10.29 |
| WW00300 | u | MATERIAL COMPLEMENTARIO O PZAS. ESPECIALES | 1 | 0.55 | 0.55 |
| WW00400 | u | PEQUEÑO MATERIAL | 0.2 | 0.3 | 0.06 |
|  |  | Total |  |  | 16.86 |

**14MAB00005** u PERCHA DE PORCELANA VITRIFICADA BLANCO
Precio: 13.07
Percha de porcelana vitrificada de color blanco para empotrar, recibida con mortero de cemento M5 (1:6). Medida la cantidad ejecutada.

| Código | Ud | Descripción | Rendimiento | Precio | Importe |
|---|---|---|---|---|---|
| TO02100 | h | OFICIAL 1ª | 0.3 | 19.85 | 5.96 |
| DA00600 | u | PERCHA PORCELANA BLANCA EMPOTRAR | 1 | 6.5 | 6.50 |
| WW00300 | u | MATERIAL COMPLEMENTARIO O PZAS. ESPECIALES | 1 | 0.55 | 0.55 |
| WW00400 | u | PEQUEÑO MATERIAL | 0.2 | 0.3 | 0.06 |
|  |  | Total |  |  | 13.07 |

**14MAB00008** u JABONERA DE PORCELANA VITRIFICADA BLANCO
Precio: 17.93
Jabonera de porcelana vitrificada de color blanco para empotrar, recibida con mortero de cemento M5 (1:6). Medida la cantidad ejecutada.

| Código | Ud | Descripción | Rendimiento | Precio | Importe |
|---|---|---|---|---|---|
| TO02100 | h | OFICIAL 1ª | 0.3 | 19.85 | 5.96 |
| DA00100 | u | JABONERA PORCELANA BLANCA EMPOTRAR | 1 | 11.36 | 11.36 |
| WW00300 | u | MATERIAL COMPLEMENTARIO O PZAS. ESPECIALES | 1 | 0.55 | 0.55 |
| WW00400 | u | PEQUEÑO MATERIAL | 0.2 | 0.3 | 0.06 |
|  |  | Total |  |  | 17.93 |

**14MAB00010** u TOALLERO DE PORCELANA VITRIFICADA BLANCO
Precio: 19.08
Toallero de porcelana vitrificada de color blanco para empotrar, recibido con mortero de cemento M5 (1:6). Medida la cantidad ejecutada.

| Código | Ud | Descripción | Rendimiento | Precio | Importe |
|---|---|---|---|---|---|
| TO02100 | h | OFICIAL 1ª | 0.3 | 19.85 | 5.96 |
| DA00300 | u | TOALLERO DE PORCELANA BLANCA EMPOTRAR | 1.02 | 12.26 | 12.51 |
| WW00300 | u | MATERIAL COMPLEMENTARIO O PZAS. ESPECIALES | 1 | 0.55 | 0.55 |
| WW00400 | u | PEQUEÑO MATERIAL | 0.2 | 0.3 | 0.06 |
|  |  | Total |  |  | 19.08 |

**14MAB00100** u TUBO AC. INOX AGARRADOR BAÑO PERS CON DISC
Precio: 73.72
Tubo de acero inoxidable, diám. 35 mm y 1,50 m de longitud en formación de agarrador para cuarto de baño accesibles para personas con discapacida, para empotrar en suelo o pared, recibido con mortero de cemento M5 (1:6), p.p. de material complementario y pequeño material; según CTE. Medida la cantidad ejecutada.

| Código | Ud | Descripción | Rendimiento | Precio | Importe |
|---|---|---|---|---|---|
| TO02100 | h | OFICIAL 1ª | 0.5 | 19.85 | 9.93 |
| DA00400 | u | TUBO ACERO INOXIDABLE DIÁM. 35 mm Y 1,5 m LARGO | 1 | 62.94 | 62.94 |
| WW00300 | u | MATERIAL COMPLEMENTARIO O PZAS. ESPECIALES | 1 | 0.55 | 0.55 |
| WW00400 | u | PEQUEÑO MATERIAL | 1 | 0.3 | 0.30 |
|  |  | Total |  |  | 73.72 |

**14MAB00110** u BARRA ASIDERO INODORO PARED, ANGULO RECTO, ACERO CROMADO
Precio: 88.78
Barra asidero inodoro para colocar en pared, de ángulo recto, en acero cromado de 40 mm de diám., para aseo accesible para personas con discapacidad, incluso tornillos de fijación y material complementario; según CTE. Medida la cantidad ejecutada.

| Código | Ud | Descripción | Rendimiento | Precio | Importe |
|---|---|---|---|---|---|
| TO02100 | h | OFICIAL 1ª | 0.5 | 19.85 | 9.93 |
| DA01000 | u | BARRA ASIDERO PARED ÁNGULO RECTO, ACERO CROMADO | 1 | 78 | 78.00 |
| WW00300 | u | MATERIAL COMPLEMENTARIO O PZAS. ESPECIALES | 1 | 0.55 | 0.55 |
| WW00400 | u | PEQUEÑO MATERIAL | 1 | 0.3 | 0.30 |
|  |  | Total |  |  | 88.78 |

**14MAB00120** u BARRA ASIDERO INODORO PARED, ANGULO RECTO, PLASTIFICADA
Precio: 60.57
Barra asidero inodoro para colocar en pared, de ángulo recto, plastificada, para aseo accesible para personas con discapacidad, incluso tornillos de fijación y material complementario; según CTE. Medida la cantidad ejecutada.

| Código | Ud | Descripción | Rendimiento | Precio | Importe |
|---|---|---|---|---|---|
| TO02100 | h | OFICIAL 1ª | 0.5 | 19.85 | 9.93 |
| DA01010 | u | BARRA ASIDERO PARED ÁNGULO RECTO, PLASTIFICADA | 1 | 49.79 | 49.79 |
| WW00300 | u | MATERIAL COMPLEMENTARIO O PZAS. ESPECIALES | 1 | 0.55 | 0.55 |
| WW00400 | u | PEQUEÑO MATERIAL | 1 | 0.3 | 0.30 |
|  |  | Total |  |  | 60.57 |

**14MAB00130** u DOBLE BARRA ABATIBLE APOYO PARED, ACERO CROMADO
Precio: 135.3
Doble barra abatible para inodoro, apoyo pared, en acero cromado, para aseo accesible para personas con discapacidad, incluso tornillos de fijación y material complementario; según CTE. Medida la cantidad ejecutada.

| Código | Ud | Descripción | Rendimiento | Precio | Importe |
|---|---|---|---|---|---|
| TO02100 | h | OFICIAL 1ª | 0.5 | 19.85 | 9.93 |
| DA01020 | u | DOBLE BARRA ABATIBLE, PARED, ACERO CROMADO | 1 | 124.52 | 124.52 |
| WW00300 | u | MATERIAL COMPLEMENTARIO O PZAS. ESPECIALES | 1 | 0.55 | 0.55 |
| WW00400 | u | PEQUEÑO MATERIAL | 1 | 0.3 | 0.30 |
|  |  | Total |  |  | 135.3 |

**14MAB00140** u DOBLE BARRA ABATIBLE APOYO PARED, PLASTIFICADA
Precio: 97.16
Doble barra abatible para inodoro, apoyo pared, plastificada, para aseo accesible para personas con discapacidad, incluso tornillos de fijación y material complementario; según CTE. Medida la cantidad ejecutada.

| Código | Ud | Descripción | Rendimiento | Precio | Importe |
|---|---|---|---|---|---|
| TO02100 | h | OFICIAL 1ª | 0.5 | 19.85 | 9.93 |
| DA01030 | u | DOBLE BARRA ABATIBLE, PARED, PLASTIFICADA | 1 | 86.38 | 86.38 |
| WW00300 | u | MATERIAL COMPLEMENTARIO O PZAS. ESPECIALES | 1 | 0.55 | 0.55 |
| WW00400 | u | PEQUEÑO MATERIAL | 1 | 0.3 | 0.30 |
|  |  | Total |  |  | 97.16 |

**14MAB00150** u BARRA ASIDERO INODORO PARED, RECTO, ACERO CROMADO
Precio: 76.35
Barra asidero inodoro para colocar en pared, recto de 50 cm, en acero cromado, para aseo accesible para personas con discapacidad, incluso tornillo de fijación y material complementario; según CTE. Medida la cantidad ejecutada.

| Código | Ud | Descripción | Rendimiento | Precio | Importe |
|---|---|---|---|---|---|
| TO02100 | h | OFICIAL 1ª | 0.5 | 19.85 | 9.93 |
| DA01040 | u | BARRA ASIDERO RECTO, 5O cm, ACERO CROMADO | 1 | 65.57 | 65.57 |
| WW00300 | u | MATERIAL COMPLEMENTARIO O PZAS. ESPECIALES | 1 | 0.55 | 0.55 |
| WW00400 | u | PEQUEÑO MATERIAL | 1 | 0.3 | 0.30 |
|  |  | Total |  |  | 76.35 |

**14MAB00160** u BARRA ASIDERO INODORO PARED, RECTO, PLASTIFICADA
Precio: 46.06
Barra asidero inodoro para colocar en pared, recto de 50 cm, plastificada, para aseo accesible para personas con discapacidad, incluso tornillo de fijación y material complementario; según CTE. Medida la cantidad ejecutada.

| Código | Ud | Descripción | Rendimiento | Precio | Importe |
|---|---|---|---|---|---|
| TO02100 | h | OFICIAL 1ª | 0.5 | 19.85 | 9.93 |
| DA01050 | u | BARRA ASIDERO RECTO, 5O cm, PLASTIFICADA | 1 | 35.28 | 35.28 |
| WW00300 | u | MATERIAL COMPLEMENTARIO O PZAS. ESPECIALES | 1 | 0.55 | 0.55 |
| WW00400 | u | PEQUEÑO MATERIAL | 1 | 0.3 | 0.30 |
|  |  | Total |  |  | 46.06 |

**14MAB00170** u BARRA ASIDERO BAÑERA, PVC, 70 cm
Precio: 62.83
Barra asidero para bañera, en PVC, de 70 cm para cuarto de baño accesible para personas con discapacidad, incluso tornillos de fijación y material complementario; según CTE. Medida la cantidad ejecutada.

| Código | Ud | Descripción | Rendimiento | Precio | Importe |
|---|---|---|---|---|---|
| TO02100 | h | OFICIAL 1ª | 0.5 | 19.85 | 9.93 |
| DA01060 | u | BARRA ASIDERO BAÑERA, PVC, 70 cm | 1 | 52.05 | 52.05 |
| WW00300 | u | MATERIAL COMPLEMENTARIO O PZAS. ESPECIALES | 1 | 0.55 | 0.55 |
| WW00400 | u | PEQUEÑO MATERIAL | 1 | 0.3 | 0.30 |
|  |  | Total |  |  | 62.83 |

**14MAB90113** u BARRA DE APOYO PARED, ANGULO RECTO, ACERO INOXIDABLE 60 cm
Precio: 51.78
Barra de apoyo para colocar en pared, de ángulo recto, en acero cromado de 70 cm de longitud y 32 mm de diám., para aseo o baño accesible para personas con discapacidad, incluso tornillos de fijación y material complementario; según CTE. Medida la cantidad ejecutada.

| Código | Ud | Descripción | Rendimiento | Precio | Importe |
|---|---|---|---|---|---|
| TO02100 | h | OFICIAL 1ª | 0.5 | 19.85 | 9.93 |
| DA01003 | u | BARRA ASIDERO PARED ÁNGULO RECTO, ACERO INOX. 70 CM | 1 | 41 | 41.00 |
| WW00300 | u | MATERIAL COMPLEMENTARIO O PZAS. ESPECIALES | 1 | 0.55 | 0.55 |
| WW00400 | u | PEQUEÑO MATERIAL | 1 | 0.3 | 0.30 |
|  |  | Total |  |  | 51.78 |

**14MAB90114** u BARRA DE APOYO PARED, ANGULO RECTO, ACERO INOXIDABLE 90 cm
Precio: 65.78
Barra de apoyo para colocar en pared, de ángulo recto, en acero cromado de 90 cm de longitud y 32 mm de diám., para aseo o baño accesible para personas con discapacidad, incluso tornillos de fijación y material complementario; según CTE. Medida la cantidad ejecutada.

| Código | Ud | Descripción | Rendimiento | Precio | Importe |
|---|---|---|---|---|---|
| TO02100 | h | OFICIAL 1ª | 0.5 | 19.85 | 9.93 |
| DA01004 | u | BARRA ASIDERO PARED ÁNGULO RECTO, ACERO INOX. 90 CM | 1 | 55 | 55.00 |
| WW00300 | u | MATERIAL COMPLEMENTARIO O PZAS. ESPECIALES | 1 | 0.55 | 0.55 |
| WW00400 | u | PEQUEÑO MATERIAL | 1 | 0.3 | 0.30 |
|  |  | Total |  |  | 65.78 |

**14MAB90130** u DOBLE BARRA ABATIBLE APOYO PARED, ACERO INOXIDABLE DIAM. 30 mm
Precio: 85.73
Doble barra abatible apoyo pared, en acero inoxidable, longitud máxima 735 mm, diam. exterior 30 mm, acero de espesor 1,5 mm, y pletina de anclaje de 300x100x3 mm, para aseo o baño accesible para personas con discapacidad, incluso tornillos de fijación y material complementario; según CTE. Medida la cantidad ejecutada.

| Código | Ud | Descripción | Rendimiento | Precio | Importe |
|---|---|---|---|---|---|
| TO02100 | h | OFICIAL 1ª | 0.5 | 19.85 | 9.93 |
| DA01021 | u | DOBLE BARRA ABATIBLE, PARED, ACERO INOX. DIAM. 30MM | 1 | 74.95 | 74.95 |
| WW00300 | u | MATERIAL COMPLEMENTARIO O PZAS. ESPECIALES | 1 | 0.55 | 0.55 |
| WW00400 | u | PEQUEÑO MATERIAL | 1 | 0.3 | 0.30 |
|  |  | Total |  |  | 85.73 |

**14MAB90131** u BARRA ABATIBLE APOYO PARED CON PIE REGULABLE, ACERO INOX.
Precio: 100.68
De barra abatible apoyo pared, con pier regulable, en acero inoxidable y aluminio, longitud máxima 735 mm, diam. exterior 30 mm, acero de espesor 1,5 mm, para aseo o baño accesible para personas con discapacidad, incluso tornillos de fijación y material complementario. Medida la cantidad ejecutada.

| Código | Ud | Descripción | Rendimiento | Precio | Importe |
|---|---|---|---|---|---|
| TO02100 | h | OFICIAL 1ª | 0.5 | 19.85 | 9.93 |
| DA01022 | u | BARRA ABATIBLE, PARED, PIE REGULABLE, ACERO INOX. | 1 | 89.9 | 89.90 |
| WW00300 | u | MATERIAL COMPLEMENTARIO O PZAS. ESPECIALES | 1 | 0.55 | 0.55 |
| WW00400 | u | PEQUEÑO MATERIAL | 1 | 0.3 | 0.30 |
|  |  | Total |  |  | 100.68 |

**14MAB90163** u BARRA DE APOYO PARED, ANGULO RECTO, PINT. EPOXY BLANCO 60 cm
Precio: 28.28
Barra de apoyo para colocar en pared, de ángulo recto, en acero cromado de 70 cm de longitud y 32 mm de diám., para aseo o baño accesible para personas con discapacidad, incluso tornillos de fijación y material complementario; según CTE. Medida la cantidad ejecutada.

| Código | Ud | Descripción | Rendimiento | Precio | Importe |
|---|---|---|---|---|---|
| TO02100 | h | OFICIAL 1ª | 0.5 | 19.85 | 9.93 |
| DA01013 | u | BARRA ASIDERO PARED ÁNGULO RECTO, PINT. EPOXY 70 CM | 1 | 17.5 | 17.50 |
| WW00300 | u | MATERIAL COMPLEMENTARIO O PZAS. ESPECIALES | 1 | 0.55 | 0.55 |
| WW00400 | u | PEQUEÑO MATERIAL | 1 | 0.3 | 0.30 |
|  |  | Total |  |  | 28.28 |

**14MAB90164** u BARRA DE APOYO PARED, ANGULO RECTO, PINT. EPOXY BLANCO 90 cm
Precio: 29.63
Barra de apoyo para colocar en pared, de ángulo recto, en acero cromado de 90 cm de longitud y 32 mm de diám., para aseo o baño accesible para personas con discapacidad, incluso tornillos de fijación y material complementario; según CTE. Medida la cantidad ejecutada.

| Código | Ud | Descripción | Rendimiento | Precio | Importe |
|---|---|---|---|---|---|
| TO02100 | h | OFICIAL 1ª | 0.5 | 19.85 | 9.93 |
| DA01014 | u | BARRA ASIDERO PARED ÁNGULO RECTO, PINT. EPOXY 90 CM | 1 | 18.85 | 18.85 |
| WW00300 | u | MATERIAL COMPLEMENTARIO O PZAS. ESPECIALES | 1 | 0.55 | 0.55 |
| WW00400 | u | PEQUEÑO MATERIAL | 1 | 0.3 | 0.30 |
|  |  | Total |  |  | 29.63 |

**14MAB90165** u DOBLE BARRA ABATIBLE AUTO, PARED, PINT. EPOXY BLANCO DIAM. 32 mm
Precio: 92.13
Doble barra abatible apoyo pared automática con muelle interior de subida y bajada, en pintura epoxy blanca, longitud máxima 735 mm, diam. exterior 32 mm, acero de espesor 1,5 mm, y pletina de anclaje de 300x100x3 mm, para aseo o baño accesible para personas con discapacidad, incluso tornillos de fijación y material complementario; según CTE. Medida la cantidad ejecutada.

| Código | Ud | Descripción | Rendimiento | Precio | Importe |
|---|---|---|---|---|---|
| TO02100 | h | OFICIAL 1ª | 0.5 | 19.85 | 9.93 |
| DA01032 | u | DOBLE BARRA ABATIBLE AUTO, PARED, ACERO PINT. EPOXY. 32 MM | 1 | 81.35 | 81.35 |
| WW00300 | u | MATERIAL COMPLEMENTARIO O PZAS. ESPECIALES | 1 | 0.55 | 0.55 |
| WW00400 | u | PEQUEÑO MATERIAL | 1 | 0.3 | 0.30 |
|  |  | Total |  |  | 92.13 |

**14MAB90166** u DOBLE BARRA ABATIBLE SOBRE MASTIL, PINT. EPOXY BLANCO
Precio: 142.78
Doble barra abatible sobre mastil, en pintura epoxy blanca, longitud máxima 735 mm, diam. exterior 32 mm, acero de espesor 1,5 mm, y pletina de anclaje de 300x100x3 mm, para aseo o baño accesible para personas con discapacidad, incluso tornillos de fijación y material complementario; según CTE. Medida la cantidad ejecutada.

| Código | Ud | Descripción | Rendimiento | Precio | Importe |
|---|---|---|---|---|---|
| TO02100 | h | OFICIAL 1ª | 0.5 | 19.85 | 9.93 |
| DA01033 | u | DOBLE BARRA ABATIBLE SOBRE MASTIL, ACERO PINT. EPOXY. 32 MM | 1 | 132 | 132.00 |
| WW00300 | u | MATERIAL COMPLEMENTARIO O PZAS. ESPECIALES | 1 | 0.55 | 0.55 |
| WW00400 | u | PEQUEÑO MATERIAL | 1 | 0.3 | 0.30 |
|  |  | Total |  |  | 142.78 |

**14MAB90173** u BARRA ASIDERO BAÑERA, PLASTICO ABS BLANCO 70 cm TRES NIVELES
Precio: 26.53
Barra asidero para bañera, tre niveles, en plástico ABS blanco, de 70 cm para cuarto de baño o aseo accesible para personas con discapacidad, incluso tornillos de fijación y material complementario; según CTE. Medida la cantidad ejecutada.

| Código | Ud | Descripción | Rendimiento | Precio | Importe |
|---|---|---|---|---|---|
| TO02100 | h | OFICIAL 1ª | 0.5 | 19.85 | 9.93 |
| DA01063 | u | BARRA ASIDERO BAÑERA, TRE NIVELES, PLASTICO ABS BLANCO, 70 cm | 1 | 15.75 | 15.75 |
| WW00300 | u | MATERIAL COMPLEMENTARIO O PZAS. ESPECIALES | 1 | 0.55 | 0.55 |
| WW00400 | u | PEQUEÑO MATERIAL | 1 | 0.3 | 0.30 |
|  |  | Total |  |  | 26.53 |

**14MAB90174** u ASIDERO ANGULAR DUCHA, PLASTICO ABS BLANCO 45x25 cm
Precio: 79.53
De asidero angular para ducha, de forma tubular, en plástico ABS blanco, de 45x25 cm para cuarto de baño o aseo accesible para personas con discapacidad, incluso tornillos de fijación y material complementario; según CTE. Medida la cantidad ejecutada.

| Código | Ud | Descripción | Rendimiento | Precio | Importe |
|---|---|---|---|---|---|
| TO02100 | h | OFICIAL 1ª | 0.5 | 19.85 | 9.93 |
| DA01064 | u | ASIDERO ANGULAR DUCHA, PLASTICO ABS BLANCO, 45x25 cm | 1 | 68.75 | 68.75 |
| WW00300 | u | MATERIAL COMPLEMENTARIO O PZAS. ESPECIALES | 1 | 0.55 | 0.55 |
| WW00400 | u | PEQUEÑO MATERIAL | 1 | 0.3 | 0.30 |
|  |  | Total |  |  | 79.53 |

**14MAB90176** u ASIDERO PLASTICO ABS BLANCO 70 cm
Precio: 40.88
De asidero para bañera o ducha, perfil ranurado de forma tubular, en plástico ABS blanco, de 70 cm para cuarto de baño o aseo accesible para personas con discapacidad, incluso tornillos de fijación y material complementario; según CTE. Medida la cantidad ejecutada.

| Código | Ud | Descripción | Rendimiento | Precio | Importe |
|---|---|---|---|---|---|
| TO02100 | h | OFICIAL 1ª | 0.5 | 19.85 | 9.93 |
| DA01066 | u | ASIDERO DE PLASTICO ABS BLANCO, 70 cm | 1 | 30.1 | 30.10 |
| WW00300 | u | MATERIAL COMPLEMENTARIO O PZAS. ESPECIALES | 1 | 0.55 | 0.55 |
| WW00400 | u | PEQUEÑO MATERIAL | 1 | 0.3 | 0.30 |
|  |  | Total |  |  | 40.88 |

**14MAB90177** u ASIDERO CURVO EN PLASTICO ABS BLANCO 72 cm
Precio: 35.98
De asidero curvo para bañera o ducha, perfil ranurado de forma tubular, en plástico ABS blanco, de 72 cm para cuarto de baño o aseo accesible para personas con discapacidad, incluso tornillos de fijación y material complementario; según CTE. Medida la cantidad ejecutada.

| Código | Ud | Descripción | Rendimiento | Precio | Importe |
|---|---|---|---|---|---|
| TO02100 | h | OFICIAL 1ª | 0.5 | 19.85 | 9.93 |
| DA01067 | u | ASIDERO CURVO DE PLASTICO ABS BLANCO, 72 cm | 1 | 25.2 | 25.20 |
| WW00300 | u | MATERIAL COMPLEMENTARIO O PZAS. ESPECIALES | 1 | 0.55 | 0.55 |
| WW00400 | u | PEQUEÑO MATERIAL | 1 | 0.3 | 0.30 |
|  |  | Total |  |  | 35.98 |

**14MAB90210** u ASIENTO ABATIBLE AC. INOXIDABLE SATINADO
Precio: 220.51
De asiento abatible para ducha, bañera y vestidor, en acero inoxidable de 1,7 mm de espesor, acabado satinado. Peso máximo 120 kg. incluso p.p. replanteo y de pequeño material de agarre; según CTE. Medida la cantidad ejecutada.

| Código | Ud | Descripción | Rendimiento | Precio | Importe |
|---|---|---|---|---|---|
| TO02100 | h | OFICIAL 1ª | 0.25 | 19.85 | 4.96 |
| DA01070 | u | ASIENTO ABATIBLE ACERO INOX. SATINADO P.MAX. 120KG | 1 | 213.5 | 213.50 |
| WW00300 | u | MATERIAL COMPLEMENTARIO O PZAS. ESPECIALES | 1 | 0.55 | 0.55 |
| WW00400 | u | PEQUEÑO MATERIAL | 5 | 0.3 | 1.50 |
|  |  | Total |  |  | 220.51 |

###### 14MAW Varios (06/01/2008)

##### 14MC Cocinas (06/01/2008)

###### 14MCC Cocinas

**14MCC00001** u MUEBLE SOPORTE FREGADERO METÁLICO ES MALTADO 0,70 m
Precio: 81.25
Mueble soporte de fregadero metálico esmaltado al fuego de 0,70 m de longitud, con dos puertas abatibles y balda inferior, incluso herrajes, colocación y ayudas de albañilería. Medida la cantidad ejecutada.

| Código | Ud | Descripción | Rendimiento | Precio | Importe |
|---|---|---|---|---|---|
| TP00100 | h | PEÓN ESPECIAL | 0.25 | 18.9 | 4.73 |
| DC00400 | u | MUEBLE SOPORTE FREGADERO METÁLICO 0,70 m | 1 | 76.52 | 76.52 |
|  |  | Total |  |  | 81.25 |

**14MCC00002** u MUEBLE SOPORTE FREGADERO METÁLICO ES MALTADO 1 m
Precio: 87.64
Mueble soporte de fregadero metálico esmaltado al fuego de 1 m, de longitud, con dos puertas abatibles y balda inferior, incluso herrajes, colocación y ayudas de albañilería. Medida la cantidad ejecutada.

| Código | Ud | Descripción | Rendimiento | Precio | Importe |
|---|---|---|---|---|---|
| TP00100 | h | PEÓN ESPECIAL | 0.25 | 18.9 | 4.73 |
| DC00500 | u | MUEBLE SOPORTE FREGADERO METÁLICO 1,00 m | 1 | 82.91 | 82.91 |
|  |  | Total |  |  | 87.64 |

**14MCC00003** u MUEBLE SOPORTE FREGADERO METÁLICO ES MALTADO 1,20 m
Precio: 107.5
Mueble soporte de fregadero metálico esmaltado al fuego de 1,20 m de longitud, con dos puertas abatibles y balda inferior, incluso herrajes, colocación y ayudas de albañilería. Medida la cantidad ejecutada.

| Código | Ud | Descripción | Rendimiento | Precio | Importe |
|---|---|---|---|---|---|
| TP00100 | h | PEÓN ESPECIAL | 0.35 | 18.9 | 6.62 |
| DC00600 | u | MUEBLE SOPORTE FREGADERO METÁLICO 1,20 m | 1 | 100.88 | 100.88 |
|  |  | Total |  |  | 107.5 |

**14MCC00009** u MUEBLE SOPORTE FREGADERO TABLERO AGLOMERADO 0,70 m
Precio: 113.2
Mueble soporte de fregadero, construido con tablero aglomerado, forrado con laminado plastificado, de 0,70 m de longitud, con dos puertas abatibles y balda inferior, incluso herrajes, colocación y ayudas de albañilería. Medida la cantidad ejecutada.

| Código | Ud | Descripción | Rendimiento | Precio | Importe |
|---|---|---|---|---|---|
| TP00100 | h | PEÓN ESPECIAL | 0.25 | 18.9 | 4.73 |
| DC00100 | u | MUEBLE SOPORTE FREGADERO AGLOM. PLAST. 0,70 mm | 1 | 108.47 | 108.47 |
|  |  | Total |  |  | 113.2 |

**14MCC00010** u MUEBLE SOPORTE FREGADERO TABLERO AGLOMERADO 1 m
Precio: 116.48
Mueble soporte de fregadero, construido con tablero aglomerado, forrado con laminado plastificado, de 1 m de longitud, con dos puertas abatibles y balda inferior, incluso herrajes, colocación y ayudas de albañilería. Medida la unidad la unidad ejecutada.

| Código | Ud | Descripción | Rendimiento | Precio | Importe |
|---|---|---|---|---|---|
| TP00100 | h | PEÓN ESPECIAL | 0.25 | 18.9 | 4.73 |
| DC00200 | u | MUEBLE SOPORTE FREGADERO AGLOM. PLAST. 1 mm | 1 | 111.75 | 111.75 |
|  |  | Total |  |  | 116.48 |

**14MCC00011** u MUEBLE SOPORTE FREGADERO TABLERO AGLOMERADO 1,20 m
Precio: 129.62
Mueble soporte de fregadero, construido con tablero aglomerado, forrado con laminado plastificado, de 1,20 m de longitud, con dos puertas abatibles y balda inferior, incluso herrajes, colocación y ayudas de albañilería. Medida la cantidad ejecutada.

| Código | Ud | Descripción | Rendimiento | Precio | Importe |
|---|---|---|---|---|---|
| TP00100 | h | PEÓN ESPECIAL | 0.35 | 18.9 | 6.62 |
| DC00300 | u | MUEBLE SOPORTE FREGADERO AGLOM. PLAST. 1,20 mm | 1 | 123 | 123.00 |
|  |  | Total |  |  | 129.62 |

###### 14MCW Varios (06/01/2008)

##### 14MD Dormitorios (06/01/2008)

###### 14MDD Dormitorios (06/01/2008)

###### 14MDW Varios (06/01/2008)

##### 14ME Estanterías (06/01/2008)

###### 14MEE Estanterías (06/01/2008)

###### 14MEW Varios (06/01/2008)

##### 14ML Lámparas (06/01/2008)

###### 14MLL Lámparas (06/01/2008)

###### 14MLW Varios (06/01/2008)

##### 14MM Mesas (06/01/2008)

###### 14MMM Mesas (06/01/2008)

###### 14MMW Varios (06/01/2008)

##### 14MS Sillas y sillones (06/01/2008)

###### 14MSS Sillas y sillones (06/01/2008)

###### 14MSW Varios (06/01/2008)

##### 14MV Vestuarios (06/01/2008)

###### 14MVV Vestuarios (06/01/2008)

###### 14MVW Varios (06/01/2008)

##### 14MW Varios (04/04/2006)

###### 14MWW Varios (04/04/2006)

#### 14R RECUPERACIÓN (06/01/2008)

##### 14RA Elementos artísticos (06/01/2008)

###### 14RAL Limpieza y tratamientos (06/01/2008)

###### 14RAR Refuerzos y consolidaciones (06/01/2008)

###### 14RAS Sustituciones y reparaciones (06/01/2008)

###### 14RAW Varios (06/01/2008)

##### 14RE Entelados y empapelados (06/01/2008)

###### 14REC Cajeados y rebajes (06/01/2008)

###### 14REL Limpieza y tratamientos (06/01/2008)

###### 14RER Refuerzos y consolidaciones (06/01/2008)

###### 14RES Sustituciones y reparaciones (06/01/2008)

###### 14REW Varios (06/01/2008)

##### 14RM Mobiliario (06/01/2008)

###### 14RML Limpieza y tratamientos (06/01/2008)

###### 14RMR Refuerzos y consolidaciones (06/01/2008)

###### 14RMS Sustituciones y reparaciones (06/01/2008)

###### 14RMW Varios (06/01/2008)

##### 14RW Varios (06/01/2008)

###### 14RWC Cajeados y rebajes (06/01/2008)

###### 14RWL Limpieza y tratamientos (06/01/2008)

###### 14RWR Refuerzos y consolidaciones (06/01/2008)

###### 14RWS Sustituciones y reparaciones (06/01/2008)

###### 14RWW Varios (06/01/2008)

#### 14W VARIOS (06/01/2008)

##### 14WA Elementos artísticos (06/01/2008)

###### 14WAA Elementos artísticos (06/01/2008)

###### 14WAW Varios (06/01/2008)

##### 14WB Buzones (06/01/2008)

###### 14WBB Buzones

**14WBB00001** u BUZÓN PARA CORRESPONDENCIA
Precio: 15.39
Buzón para recogida de correspondencia de chapa metálica esmaltada al fuego, incluso cerradura, llave, herrajes, pequeño material y ayudas de albiñileria colocado según normas D.G.C. Medida la cantidad ejecutada.

| Código | Ud | Descripción | Rendimiento | Precio | Importe |
|---|---|---|---|---|---|
| TO02100 | h | OFICIAL 1ª | 0.35 | 19.85 | 6.95 |
| DW00100 | u | BUZÓN CARTERÍA | 1 | 7.59 | 7.59 |
| WW00300 | u | MATERIAL COMPLEMENTARIO O PZAS. ESPECIALES | 1 | 0.55 | 0.55 |
| WW00400 | u | PEQUEÑO MATERIAL | 1 | 0.3 | 0.30 |
|  |  | Total |  |  | 15.39 |

**14WBB00005** u BUZÓN PARA CORRESPONDENCIA EN VIVIENDA UNIFAMILIAR
Precio: 30.38
Buzón para recogida de correspondencia en vivienda unifamiliar, de chapa metálica esmaltada al fuego, incluso cerradura, llave, herrajes, pequeño material y ayudas de albañilería colocado según norma de la D.G.C. Medida la cantidad ejecutada.

| Código | Ud | Descripción | Rendimiento | Precio | Importe |
|---|---|---|---|---|---|
| TO02100 | h | OFICIAL 1ª | 0.35 | 19.85 | 6.95 |
| DW00200 | u | BUZÓN CARTERÍA DE VIVIENDA UNIFAMILIAR | 1 | 22.58 | 22.58 |
| WW00300 | u | MATERIAL COMPLEMENTARIO O PZAS. ESPECIALES | 1 | 0.55 | 0.55 |
| WW00400 | u | PEQUEÑO MATERIAL | 1 | 0.3 | 0.30 |
|  |  | Total |  |  | 30.38 |

###### 14WBW Varios (06/01/2008)

##### 14WC Cortinas (06/01/2008)

###### 14WCC Cortinas (06/01/2008)

###### 14WCW Varios (06/01/2008)

##### 14WE Entelados y empapelados (06/01/2008)

###### 14WEE Empapelados (06/01/2008)

###### 14WET Entelados (06/01/2008)

###### 14WEW Varios (06/01/2008)

##### 14WJ Jardineras (06/01/2008)

###### 14WJJ Jardineras (06/01/2008)

###### 14WJW Varios (06/01/2008)

##### 14WS Señalizaciones (06/01/2008)

###### 14WSS Señalizaciones

**14WSS00001** u RÓTULO DE VIVIENDA, CON PLACA DE METACRILATO
Precio: 7.37
Rotulo denominador de vivienda, con placa de metacrilato de metilo de 5 mm de espesor, incluso pequeño material, colocación y ayudas de albañilería. Medida la cantidad ejecutada.

| Código | Ud | Descripción | Rendimiento | Precio | Importe |
|---|---|---|---|---|---|
| TO02100 | h | OFICIAL 1ª | 0.25 | 19.85 | 4.96 |
| DW01500 | u | ROTULO DENOMINADOR DE PISO METACRILATO | 1 | 2.11 | 2.11 |
| WW00400 | u | PEQUEÑO MATERIAL | 1 | 0.3 | 0.30 |
|  |  | Total |  |  | 7.37 |

**14WSS00002** u RÓTULO DE VIVIENDA, DE CERÁMICA VIDRIADA
Precio: 8.74
Rotulo denominador de vivienda, de cerámica vidriada, recibido con mortero de cemento M5 (1:6), incluso preparación del paramento y limpieza. Medida la cantidad ejecutada.

| Código | Ud | Descripción | Rendimiento | Precio | Importe |
|---|---|---|---|---|---|
| TO02100 | h | OFICIAL 1ª | 0.25 | 19.85 | 4.96 |
| DW01400 | u | ROTULO DENOMINADOR DE PISO CERÁMICO | 1 | 3.23 | 3.23 |
| WW00300 | u | MATERIAL COMPLEMENTARIO O PZAS. ESPECIALES | 1 | 0.55 | 0.55 |
|  |  | Total |  |  | 8.74 |

**14WSS00008** u RÓTULO DE PLANTA, CON PLACA DE METACRILATO
Precio: 14.93
Rotulo denominador de planta, con placa de metacrilato de metilo de 5 mm de espesor, incluso pequeño material, colocación y ayudas de albañilería. Medida la cantidad ejecutada.

| Código | Ud | Descripción | Rendimiento | Precio | Importe |
|---|---|---|---|---|---|
| TO02100 | h | OFICIAL 1ª | 0.25 | 19.85 | 4.96 |
| DW01300 | u | ROTULO DENOMINADOR DE PLANTA METACRILATO | 1 | 9.67 | 9.67 |
| WW00400 | u | PEQUEÑO MATERIAL | 1 | 0.3 | 0.30 |
|  |  | Total |  |  | 14.93 |

**14WSS00009** u RÓTULO DE PLANTA, DE CERÁMICA VIDRIADA
Precio: 25.66
Rotulo denominador de planta, de cerámica vidriada, recibido con mortero de cemento M5 (1:6), incluso preparación del paramento y limpieza. Medida la cantidad ejecutada.

| Código | Ud | Descripción | Rendimiento | Precio | Importe |
|---|---|---|---|---|---|
| TO02100 | h | OFICIAL 1ª | 0.3 | 19.85 | 5.96 |
| DW01200 | u | ROTULO DENOMINADOR DE PLANTA CERÁMICO | 1 | 19.15 | 19.15 |
| WW00300 | u | MATERIAL COMPLEMENTARIO O PZAS. ESPECIALES | 1 | 0.55 | 0.55 |
|  |  | Total |  |  | 25.66 |

**14WSS00012** u RÓTULO DE PLANTA EN PLACA DE LATÓN PULIDO
Precio: 25.75
Rotulo denominador de planta en placa de latón pulido de 30x6 cm, incluso pequeño material, colocación y ayudas de albañilería. Medida la cantidad ejecutada.

| Código | Ud | Descripción | Rendimiento | Precio | Importe |
|---|---|---|---|---|---|
| TO02100 | h | OFICIAL 1ª | 0.25 | 19.85 | 4.96 |
| DW01100 | u | ROTULO DENOMINADOR DE PLANTA EN LATÓN PULIDO | 1 | 20.19 | 20.19 |
| WW00400 | u | PEQUEÑO MATERIAL | 2 | 0.3 | 0.60 |
|  |  | Total |  |  | 25.75 |

**14WSS00015** u RÓTULO DE BLOQUE, CON PLACA DE METACRILATO
Precio: 20.5
Rotulo denominador de bloque, con placa de metacrilato de metilo de 5 mm de espesor, incluso pequeño material, colocación y ayudas de albañilería. Medida la cantidad ejecutada.

| Código | Ud | Descripción | Rendimiento | Precio | Importe |
|---|---|---|---|---|---|
| TO02100 | h | OFICIAL 1ª | 0.3 | 19.85 | 5.96 |
| DW00800 | u | ROTULO DENOMINADOR BLOQUE METACRILATO | 1 | 14.09 | 14.09 |
| WW00400 | u | PEQUEÑO MATERIAL | 1.5 | 0.3 | 0.45 |
|  |  | Total |  |  | 20.5 |

**14WSS00016** u RÓTULO DE BLOQUE, DE CERÁMICA VIDRIADA
Precio: 36.75
Rotulo denominador de bloque, de cerámica vidriada, recibido con mortero de cemento M5 (1:6), incluso preparación del paramento y limpieza. Medida la cantidad ejecutada.

| Código | Ud | Descripción | Rendimiento | Precio | Importe |
|---|---|---|---|---|---|
| TO02100 | h | OFICIAL 1ª | 0.35 | 19.85 | 6.95 |
| DW00700 | u | ROTULO DENOMINADOR BLOQUE CERÁMICO | 1 | 28.97 | 28.97 |
| WW00300 | u | MATERIAL COMPLEMENTARIO O PZAS. ESPECIALES | 1.5 | 0.55 | 0.83 |
|  |  | Total |  |  | 36.75 |

**14WSS00030** u RÓTULO DE DEPENDENCIA SON PLACA DE METACRILATO
Precio: 22.99
Rotulo denominador de dependencia, (archivo, aseos) con placa de metacrilato de metilo de 30x6cm, y 5 m de espesor, incluso pequeño material, colocación y ayuda de albañilería. Medida la cantidad ejecutada.

| Código | Ud | Descripción | Rendimiento | Precio | Importe |
|---|---|---|---|---|---|
| TO02100 | h | OFICIAL 1ª | 0.25 | 19.85 | 4.96 |
| DW00900 | u | ROTULO DENOMINADOR DE DEPENDENCIAS EN METACRILATO | 1 | 17.73 | 17.73 |
| WW00400 | u | PEQUEÑO MATERIAL | 1 | 0.3 | 0.30 |
|  |  | Total |  |  | 22.99 |

**14WSS00040** u RÓTULO DE DEPENDENCIA CON PLACA DE LATON PULIDO
Precio: 25.75
Rotulo denominador de dependencia (archivo, aseos) con placa de latón pulido de 30x6 cm, incluso pequeño material, colocación y ayudas de albañilería. Medida la cantidad ejecutada.

| Código | Ud | Descripción | Rendimiento | Precio | Importe |
|---|---|---|---|---|---|
| TO02100 | h | OFICIAL 1ª | 0.25 | 19.85 | 4.96 |
| DW01000 | u | ROTULO DENOMINADOR DE DEPENDENCIAS LATÓN PULIDO | 1 | 20.19 | 20.19 |
| WW00400 | u | PEQUEÑO MATERIAL | 2 | 0.3 | 0.60 |
|  |  | Total |  |  | 25.75 |

**14WSS00080** u SEÑAL DE SALVAMIENTO, EN CHAPA DE ALUMINIO
Precio: 29.6
Señal de salvamento, en chapa de aluminio de 400x300 mm, colocada en paramento vertical, incluso pequeño material y ayuda de albañilería; construido según real decreto 485/97. Medida la cantidad ejecutada.

| Código | Ud | Descripción | Rendimiento | Precio | Importe |
|---|---|---|---|---|---|
| TO02100 | h | OFICIAL 1ª | 0.25 | 19.85 | 4.96 |
| DW01800 | u | SEÑAL DE SALVAMENTO CHAPA DE ALUMINIO 400X300 mm | 1 | 24.34 | 24.34 |
| WW00400 | u | PEQUEÑO MATERIAL | 1 | 0.3 | 0.30 |
|  |  | Total |  |  | 29.6 |

**14WSS00085** u SEÑAL DE PROHIBICION, EN CHAPA DE ALUMINIO
Precio: 29.6
Señal de prohibición, en chapa de aluminio de 400x300 mm, colocada en paramento vertical, incluso pequeño material y ayudas de albañilería; construido según real decreto 485/97. Medida la cantidad ejecutada.

| Código | Ud | Descripción | Rendimiento | Precio | Importe |
|---|---|---|---|---|---|
| TO02100 | h | OFICIAL 1ª | 0.25 | 19.85 | 4.96 |
| DW01700 | u | SEÑAL DE PROHIBICIÓN CHAPA DE ALUMINIO 400x300 mm | 1 | 24.34 | 24.34 |
| WW00400 | u | PEQUEÑO MATERIAL | 1 | 0.3 | 0.30 |
|  |  | Total |  |  | 29.6 |

**14WSS00090** u SEÑAL DE ADVERTENCIA, EN CHAPA DE ALUMINIO
Precio: 29.6
Señal de advertencia, en chapa de aluminio de 400x300 mm, colocada en paramento vertical, incluso pequeño material y ayudas de albañilería; construido según real decreto 485/97. Medida la cantidad ejecutada.

| Código | Ud | Descripción | Rendimiento | Precio | Importe |
|---|---|---|---|---|---|
| TO02100 | h | OFICIAL 1ª | 0.25 | 19.85 | 4.96 |
| DW01600 | u | SEÑAL DE ADVERTENCIA CHAPA DE ALUMINIO 400x300 mm | 1 | 24.34 | 24.34 |
| WW00400 | u | PEQUEÑO MATERIAL | 1 | 0.3 | 0.30 |
|  |  | Total |  |  | 29.6 |

**14WSS00095** u SEÑAL DE OBLIGACIÓN, EN CHAPA DE ALUMINIO
Precio: 29.6
Señal de obligación, en chapa de aluminio de 400x300 mm, colocada en paramento vertical, incluso pequeño material y ayudas de albañilería; construido según real decreto 485/97. Medida la cantidad ejecutada.

| Código | Ud | Descripción | Rendimiento | Precio | Importe |
|---|---|---|---|---|---|
| TO02100 | h | OFICIAL 1ª | 0.25 | 19.85 | 4.96 |
| DW01900 | u | SEÑAL DE OBLIGACIÓN CHAPA DE ALUMINIO 400x300 mm | 1 | 24.34 | 24.34 |
| WW00400 | u | PEQUEÑO MATERIAL | 1 | 0.3 | 0.30 |
|  |  | Total |  |  | 29.6 |

###### 14WSW Varios (06/01/2008)

##### 14WW Varios

###### 14WWW Varios

**14WWW00010** u SECAMANOS AUTOMÁTICO ELECTRÓNICO POR AIRE CALIENTE
Precio: 222.54
Secamanos automático electronico por aire caliente de chapa metálica esmaltada, con regulador de tiempos, motor de 100 W y resistencia eléctrica de 2000 W, con relé térmico de protección y un caudal de 3 m3 por minuto, p.p. de pequeño material, colocación y ayuda de albañilería. Medida la cantidad ejecutada.

| Código | Ud | Descripción | Rendimiento | Precio | Importe |
|---|---|---|---|---|---|
| TO02100 | h | OFICIAL 1ª | 0.4 | 19.85 | 7.94 |
| DA00500 | u | SECAMANOS AUTOMATICO INSTALADO | 1 | 214.3 | 214.30 |
| WW00400 | u | PEQUEÑO MATERIAL | 1 | 0.3 | 0.30 |
|  |  | Total |  |  | 222.54 |

**14WWW00050** u FUENTE-MUEBLE BEBEDERO
Precio: 534.48
Fuente-mueble bebedero construida en lámina de acero precincada, plastificada anticorrosión, bandeja superior, depósito refrigerador y conducciones en acero inoxidable 18/8, pulsador manual y grifo en bronce cromado, medias exteriores 31x31x102 cm, conexionado de agua, desagüe y electricidad, y colocación. Medida la cantidad ejecutada.

| Código | Ud | Descripción | Rendimiento | Precio | Importe |
|---|---|---|---|---|---|
| TO01900 | h | OF. 1ª FONTANERO | 1.5 | 19.85 | 29.78 |
| DW00300 | u | FUENTE BEBEDERO ACERO INOXIDABLE | 1 | 503 | 503.00 |
| WW00300 | u | MATERIAL COMPLEMENTARIO O PZAS. ESPECIALES | 2 | 0.55 | 1.10 |
| WW00400 | u | PEQUEÑO MATERIAL | 2 | 0.3 | 0.60 |
|  |  | Total |  |  | 534.48 |

### 15 URBANIZACIONES (06/01/2008)

#### 15A ALCANTARILLADO (06/01/2008)

##### 15AA Acometidas (06/01/2008)

###### 15AAA Acometidas (06/01/2008)

###### 15AAW Varios (06/01/2008)

##### 15AC Canalizaciones

###### 15ACF Fibrocemento

**15ACF00003** m CANALIZACIÓN FIBROCEMENTO NT, SANEAMIENTO 200 mm
Precio: 22.68
Canalización de fibrocemento NT de saneamiento, con colector circular de 200 mm de diámetro interior, colocado sobre lecho de arena de 10 cm de espesor, incluso p.p. de juntas de fibrocemento con piezas dentadas en uniones de tubos y en conexión con arquetas; construido según Ordenanza Municipal. Medida la longitud entre ejes de arquetas.

| Código | Ud | Descripción | Rendimiento | Precio | Importe |
|---|---|---|---|---|---|
| TO01900 | h | OF. 1ª FONTANERO | 0.23 | 19.85 | 4.57 |
| TP00100 | h | PEÓN ESPECIAL | 0.2 | 18.9 | 3.78 |
| AA00300 | m3 | ARENA GRUESA | 0.05 | 10.06 | 0.50 |
| SC02100 | m | TUBERÍA FIBROCEMENTO NT SANITARIO DIÁM. 200 mm | 1.01 | 11.76 | 11.88 |
| WW00300 | u | MATERIAL COMPLEMENTARIO O PZAS. ESPECIALES | 3 | 0.55 | 1.65 |
| WW00400 | u | PEQUEÑO MATERIAL | 1 | 0.3 | 0.30 |
|  |  | Total |  |  | 22.68 |

**15ACF00004** m CANALIZACIÓN FIBROCEMENTO NT, SANEAMIENTO 250 mm
Precio: 29.96
Canalización de fibrocemento NT de saneamiento, con colector circular de 250 mm de diámetro interior, colocado sobre lecho de arena de 10 cm de espesor, incluso p.p. de juntas de fibrocemento con piezas dentadas en uniones de tubos y en conexión con arquetas; construido según Ordenanza Municipal. Medida la longitud entre ejes de arquetas.

| Código | Ud | Descripción | Rendimiento | Precio | Importe |
|---|---|---|---|---|---|
| TO01900 | h | OF. 1ª FONTANERO | 0.3 | 19.85 | 5.96 |
| TP00100 | h | PEÓN ESPECIAL | 0.25 | 18.9 | 4.73 |
| AA00300 | m3 | ARENA GRUESA | 0.06 | 10.06 | 0.60 |
| SC02200 | m | TUBERÍA FIBROCEMENTO NT SANITARIO DIÁM. 250 mm | 1.01 | 16.28 | 16.44 |
| WW00300 | u | MATERIAL COMPLEMENTARIO O PZAS. ESPECIALES | 3.5 | 0.55 | 1.93 |
| WW00400 | u | PEQUEÑO MATERIAL | 1 | 0.3 | 0.30 |
|  |  | Total |  |  | 29.96 |

**15ACF00005** m CANALIZACIÓN FIBROCEMENTO NT, SANEAMIENTO 300 mm
Precio: 37.45
Canalización de fibrocemento NT de saneamiento, con colector circular de 300 mm de diámetro interior, colocado sobre lecho de arena de 10 cm de espesor, incluso p.p. juntas de fibrocemento con piezas dentadas en uniones de tubos y conexión con arquetas; construido según Ordenanza Municipal. Medida la longitud entre ejes de arquetas.

| Código | Ud | Descripción | Rendimiento | Precio | Importe |
|---|---|---|---|---|---|
| TO01900 | h | OF. 1ª FONTANERO | 0.35 | 19.85 | 6.95 |
| TP00100 | h | PEÓN ESPECIAL | 0.3 | 18.9 | 5.67 |
| AA00300 | m3 | ARENA GRUESA | 0.06 | 10.06 | 0.60 |
| SC02300 | m | TUBERÍA FIBROCEMENTO NT SANITARIO DIÁM. 300 mm | 1.01 | 21.51 | 21.73 |
| WW00300 | u | MATERIAL COMPLEMENTARIO O PZAS. ESPECIALES | 4 | 0.55 | 2.20 |
| WW00400 | u | PEQUEÑO MATERIAL | 1 | 0.3 | 0.30 |
|  |  | Total |  |  | 37.45 |

###### 15ACH Hormigón

**15ACH00049** m CANALIZACIÓN HORMIGÓN CON COLECTOR CIRCULAR 200 mm
Precio: 22.4
Canalización de hormigón con colector circular de 200 mm de diám. interior, colocado sobre solera de 10 cm y recalce de hormigón HM-20, hasta eje horizontal, incluso p.p. de corchetes de hormigón en masa y enchufes de campana junta elástica. Medida la longitud entre ejes de arquetas.

| Código | Ud | Descripción | Rendimiento | Precio | Importe |
|---|---|---|---|---|---|
| ATC00100 | h | CUADRILLA ALBAÑILERÍA, FORMADA POR OFICIAL 1ª Y PEÓN ESP. | 0.25 | 38.75 | 9.69 |
| CH04120 | m3 | HORMIGÓN HM-20/P/40/I, SUMINISTRADO | 0.13 | 54.45 | 7.08 |
| UA01700 | m | TUBO HORMIGÓN DIÁM. 200 mm ENCH. CAMPANA JUNTA ELASTICA | 1.01 | 5.57 | 5.63 |
|  |  | Total |  |  | 22.4 |

**15ACH00050** m CANALIZACIÓN HORMIGÓN CON COLECTOR CIRCULAR 250 mm
Precio: 24.7
Canalización de hormigón con colector circular de 250 mm de diám. interior, colocado sobre solera de 10 cm y recalce de hormigón HM-20, hasta eje horizontal, incluso p.p. de corchetes de hormigón en masa y enchufes de campana junta elástica. Medida la longitud entre ejes de arquetas.

| Código | Ud | Descripción | Rendimiento | Precio | Importe |
|---|---|---|---|---|---|
| ATC00100 | h | CUADRILLA ALBAÑILERÍA, FORMADA POR OFICIAL 1ª Y PEÓN ESP. | 0.25 | 38.75 | 9.69 |
| CH04120 | m3 | HORMIGÓN HM-20/P/40/I, SUMINISTRADO | 0.157 | 54.45 | 8.55 |
| UA01800 | m | TUBO HORMIGÓN DIÁM. 250 mm ENCH. CAMPANA JUNTA ELASTICA | 1.01 | 6.4 | 6.46 |
|  |  | Total |  |  | 24.7 |

**15ACH00051** m CANALIZACIÓN HORMIGÓN CON COLECTOR CIRCULAR 300 mm
Precio: 26.75
Canalización de hormigón con colector circular de 300 mm de diámetro interior, colocado sobre solera de 15 cm y recalce de hormigón HM-20, hasta eje horizontal, incluso p.p. de corchetes de hormigón en masa y enchufes de campana junta elástica; construido según Ordenanza Municipal. Medida la longitud entre ejes de arquetas.

| Código | Ud | Descripción | Rendimiento | Precio | Importe |
|---|---|---|---|---|---|
| ATC00100 | h | CUADRILLA ALBAÑILERÍA, FORMADA POR OFICIAL 1ª Y PEÓN ESP. | 0.267 | 38.75 | 10.35 |
| CH04120 | m3 | HORMIGÓN HM-20/P/40/I, SUMINISTRADO | 0.178 | 54.45 | 9.69 |
| UA01900 | m | TUBO HORMIGÓN DIÁM. 300 mm ENCH. CAMPANA JUNTA ELASTICA | 1.01 | 6.64 | 6.71 |
|  |  | Total |  |  | 26.75 |

**15ACH00052** m CANALIZACIÓN HORMIGÓN CON COLECTOR CIRCULAR 400 mm
Precio: 32.89
Canalización de hormigón con colector circular de 400 mm de diámetro interior, colocado sobre solera de 15 cm y recalce de hormigón HM-20, hasta eje horizontal, incluso p.p. de corchetes de hormigón en masa y enchufes de campana junta elástica; construido según Ordenanza Municipal. Medida la longitud entre ejes de arquetas.

| Código | Ud | Descripción | Rendimiento | Precio | Importe |
|---|---|---|---|---|---|
| ATC00100 | h | CUADRILLA ALBAÑILERÍA, FORMADA POR OFICIAL 1ª Y PEÓN ESP. | 0.32 | 38.75 | 12.40 |
| CH04120 | m3 | HORMIGÓN HM-20/P/40/I, SUMINISTRADO | 0.211 | 54.45 | 11.49 |
| UA02000 | m | TUBO HORMIGÓN DIÁM. 400 mm ENCH. CAMPANA JUNTA ELASTICA | 1.01 | 8.91 | 9.00 |
|  |  | Total |  |  | 32.89 |

**15ACH00053** m CANALIZACIÓN HORMIGÓN CON COLECTOR CIRCULAR 500 mm
Precio: 36.66
Canalización de hormigón con colector circular de 500 mm de diámetro interior, colocado sobre solera de 15 cm y recalce de hormigón HM-20, hasta eje horizontal, incluso p.p. de corchetes de hormigón en masa y enchufes de campana junta elástica; construido Ordenanza Municipal. Medida la longitud entre ejes de arquetas

| Código | Ud | Descripción | Rendimiento | Precio | Importe |
|---|---|---|---|---|---|
| ATC00100 | h | CUADRILLA ALBAÑILERÍA, FORMADA POR OFICIAL 1ª Y PEÓN ESP. | 0.32 | 38.75 | 12.40 |
| CH04120 | m3 | HORMIGÓN HM-20/P/40/I, SUMINISTRADO | 0.243 | 54.45 | 13.23 |
| UA02100 | m | TUBO HORMIGÓN DIÁM. 500 mm ENCH. CAMPANA JUNTA ELASTICA | 1.01 | 10.92 | 11.03 |
|  |  | Total |  |  | 36.66 |

**15ACH00054** m CANALIZACIÓN HORMIGÓN CON COLECTOR CIRCULAR 600 mm
Precio: 48.74
Canalización de hormigón con colector circular de 600 mm de diámetro interior, colocado sobre solera de 15 cm y recalce de hormigón HM-20, hasta eje horizontal, incluso p.p. de corchetes de hormigón en masa y enchufes de campana junta elástica; construido según Ordenanza Municipal. Medida la longitud entre ejes de arquetas.

| Código | Ud | Descripción | Rendimiento | Precio | Importe |
|---|---|---|---|---|---|
| ATC00100 | h | CUADRILLA ALBAÑILERÍA, FORMADA POR OFICIAL 1ª Y PEÓN ESP. | 0.4 | 38.75 | 15.50 |
| CH04120 | m3 | HORMIGÓN HM-20/P/40/I, SUMINISTRADO | 0.333 | 54.45 | 18.13 |
| UA02200 | m | TUBO HORMIGÓN DIÁM. 600 mm ENCH. CAMPANA JUNTA ELASTICA | 1.01 | 14.96 | 15.11 |
|  |  | Total |  |  | 48.74 |

**15ACH00055** m CANALIZACIÓN HORMIGÓN CON COLECTOR CIRCULAR 800 mm
Precio: 62.95
Canalización de hormigón con colector circular de 800 mm de diámetro interior, colocado sobre solera de 15 cm y recalce de hormigón HM-20, hasta eje horizontal, incluso p.p. de corchetes de hormigón en masa y enchufes de campana junta elástica; construido según Ordenanza Municipal. Medida la longitud entre ejes de arquetas.

| Código | Ud | Descripción | Rendimiento | Precio | Importe |
|---|---|---|---|---|---|
| ATC00100 | h | CUADRILLA ALBAÑILERÍA, FORMADA POR OFICIAL 1ª Y PEÓN ESP. | 0.533 | 38.75 | 20.65 |
| CH04120 | m3 | HORMIGÓN HM-20/P/40/I, SUMINISTRADO | 0.337 | 54.45 | 18.35 |
| UA02300 | m | TUBO HORMIGÓN DIÁM. 800 mm ENCH. CAMPANA JUNTA ELASTICA | 1.01 | 20.25 | 20.45 |
| ME00400 | h | RETROEXCAVADORA | 0.1 | 34.98 | 3.50 |
|  |  | Total |  |  | 62.95 |

**15ACH00056** m CANALIZACIÓN HORMIGÓN CON COLECTOR DE SECCIÓN OVOIDAL
Precio: 124.79
Canalización de hormigón con colector de sección ovoidal de 1050x700 mm de dimensiones interiores máximas, colocado sobre solera de 15 cm y recalce de hormigón HM-20, incluso p.p. de corchetes de hormigón en masa; construido según Ordenanza Municipal. Medida la longitud entre ejes de arquetas.

| Código | Ud | Descripción | Rendimiento | Precio | Importe |
|---|---|---|---|---|---|
| ATC00100 | h | CUADRILLA ALBAÑILERÍA, FORMADA POR OFICIAL 1ª Y PEÓN ESP. | 0.8 | 38.75 | 31.00 |
| CH04120 | m3 | HORMIGÓN HM-20/P/40/I, SUMINISTRADO | 0.783 | 54.45 | 42.63 |
| UA00600 | m | OVOIDE HORMIGÓN VIBRADO 1050x700 mm | 1 | 47.66 | 47.66 |
| ME00400 | h | RETROEXCAVADORA | 0.1 | 34.98 | 3.50 |
|  |  | Total |  |  | 124.79 |

###### 15ACP P.V.C.

**15ACP00001** m CANALIZACIÓN DE PVC CON TUBERÍA REFORZADA DE 110 mm
Precio: 11.72
Canalización de PVC con tubería reforzada SN4 teja de 110 mm de diámetro, incluso formación de pendientes con puntos de hormigón, envoltura de arena con un espesor de 15 cm y p.p. de piezas especiales y adhesivos. Medida la longitud entre ejes de arquetas.

| Código | Ud | Descripción | Rendimiento | Precio | Importe |
|---|---|---|---|---|---|
| TO01900 | h | OF. 1ª FONTANERO | 0.2 | 19.85 | 3.97 |
| TP00100 | h | PEÓN ESPECIAL | 0.2 | 18.9 | 3.78 |
| AA00300 | m3 | ARENA GRUESA | 0.15 | 10.06 | 1.51 |
| CH04120 | m3 | HORMIGÓN HM-20/P/40/I, SUMINISTRADO | 0.003 | 54.45 | 0.16 |
| UA01200 | m | TUBERÍA PVC SN4 DIÁM. 110 mm TEJA | 1.01 | 1.98 | 2.00 |
| WW00400 | u | PEQUEÑO MATERIAL | 1 | 0.3 | 0.30 |
|  |  | Total |  |  | 11.72 |

**15ACP00002** m CANALIZACIÓN DE PVC CON TUBERÍA REFORZADA DE 125 mm
Precio: 12.59
Canalización de PVC con tubería reforzada SN4 teja de 125 mm de diámetro, incluso formación de pendientes con puntos de hormigón, envoltura de arena con un espesor de 15 cm y p.p. de piezas especiales y adhesivos. Medida la longitud entre ejes de arquetas.

| Código | Ud | Descripción | Rendimiento | Precio | Importe |
|---|---|---|---|---|---|
| TO01900 | h | OF. 1ª FONTANERO | 0.2 | 19.85 | 3.97 |
| TP00100 | h | PEÓN ESPECIAL | 0.2 | 18.9 | 3.78 |
| AA00300 | m3 | ARENA GRUESA | 0.175 | 10.06 | 1.76 |
| CH04120 | m3 | HORMIGÓN HM-20/P/40/I, SUMINISTRADO | 0.003 | 54.45 | 0.16 |
| UA01300 | m | TUBERÍA PVC SN4 DIÁM. 125 mm TEJA | 1.01 | 2.59 | 2.62 |
| WW00400 | u | PEQUEÑO MATERIAL | 1 | 0.3 | 0.30 |
|  |  | Total |  |  | 12.59 |

**15ACP00003** m CANALIZACIÓN DE PVC CON TUBERÍA REFORZADA DE 160 mm
Precio: 15.76
Canalización de PVC con tubería reforzada SN4 teja de 160 mm de diámetro, incluso formación de pendientes con puntos de hormigón, envoltura de arena con un espesor de 15 cm y p.p. de piezas especiales y adhesivos. Medida la longitud entre ejes de arquetas.

| Código | Ud | Descripción | Rendimiento | Precio | Importe |
|---|---|---|---|---|---|
| TO01900 | h | OF. 1ª FONTANERO | 0.25 | 19.85 | 4.96 |
| TP00100 | h | PEÓN ESPECIAL | 0.25 | 18.9 | 4.73 |
| AA00300 | m3 | ARENA GRUESA | 0.2 | 10.06 | 2.01 |
| CH04120 | m3 | HORMIGÓN HM-20/P/40/I, SUMINISTRADO | 0.004 | 54.45 | 0.22 |
| UA01400 | m | TUBERÍA PVC SN4 DIÁM. 160 mm TEJA | 1.01 | 3.5 | 3.54 |
| WW00400 | u | PEQUEÑO MATERIAL | 1 | 0.3 | 0.30 |
|  |  | Total |  |  | 15.76 |

**15ACP00004** m CANALIZACIÓN DE PVC CON TUBERÍA REFORZADA DE 200 mm
Precio: 20.17
Canalización de PVC con tubería reforzada SN4 teja de 200 mm de diámetro, incluso formación de pendientes con puntos de hormigón, envoltura de arena con un espesor de 15 cm y p.p. de piezas especiales y adhesivos. Medida la longitud entre ejes de arquetas.

| Código | Ud | Descripción | Rendimiento | Precio | Importe |
|---|---|---|---|---|---|
| TO01900 | h | OF. 1ª FONTANERO | 0.3 | 19.85 | 5.96 |
| TP00100 | h | PEÓN ESPECIAL | 0.3 | 18.9 | 5.67 |
| AA00300 | m3 | ARENA GRUESA | 0.25 | 10.06 | 2.52 |
| CH04120 | m3 | HORMIGÓN HM-20/P/40/I, SUMINISTRADO | 0.005 | 54.45 | 0.27 |
| UA01500 | m | TUBERÍA PVC SN4 DIÁM. 200 mm TEJA | 1.01 | 5.4 | 5.45 |
| WW00400 | u | PEQUEÑO MATERIAL | 1 | 0.3 | 0.30 |
|  |  | Total |  |  | 20.17 |

**15ACP00005** m CANALIZACIÓN DE PVC CON TUBERÍA REFORZADA DE 250 mm
Precio: 25.26
Canalización de PVC con tubería reforzada SN4 teja de 250 mm de diámetro, incluso formación de pendientes con puntos de hormigón, envoltura de arena con un espesor de 15 cm y p.p. de piezas especiales y adhesivos. Medida la longitud entre ejes de arquetas.

| Código | Ud | Descripción | Rendimiento | Precio | Importe |
|---|---|---|---|---|---|
| TO01900 | h | OF. 1ª FONTANERO | 0.35 | 19.85 | 6.95 |
| TP00100 | h | PEÓN ESPECIAL | 0.35 | 18.9 | 6.62 |
| AA00300 | m3 | ARENA GRUESA | 0.275 | 10.06 | 2.77 |
| CH04120 | m3 | HORMIGÓN HM-20/P/40/I, SUMINISTRADO | 0.006 | 54.45 | 0.33 |
| UA01600 | m | TUBERÍA PVC SN4 DIÁM. 250 mm TEJA | 1.01 | 8.21 | 8.29 |
| WW00400 | u | PEQUEÑO MATERIAL | 1 | 0.3 | 0.30 |
|  |  | Total |  |  | 25.26 |

###### 15ACW Varios

**15ACW00001** m CANALIZACIÓN DE DRENAJE CON TUBO DE HORMIGÓN POROSO
Precio: 24.29
Canalización de drenaje con tubo de hormigón poroso de 150 mm de diámetro interior, incluso p.p. de relleno filtrante. Medida la longitud ejecutada.

| Código | Ud | Descripción | Rendimiento | Precio | Importe |
|---|---|---|---|---|---|
| ATC00100 | h | CUADRILLA ALBAÑILERÍA, FORMADA POR OFICIAL 1ª Y PEÓN ESP. | 0.25 | 38.75 | 9.69 |
| TP00100 | h | PEÓN ESPECIAL | 0.3 | 18.9 | 5.67 |
| AG00300 | m3 | GRAVA DIÁM. 30/40 mm | 0.3 | 10.73 | 3.22 |
| SW01000 | m | TUBO POROSO HORMIGÓN DIÁM. 150 mm | 1.01 | 5.65 | 5.71 |
|  |  | Total |  |  | 24.29 |

**15ACW90002** m3 CAMA DE ARENA APOYO ARRIÑONADO
Precio: 19.12
Cama de arena para apoyo y arriñonado de tuberías, incluso extendido y compactación. Medido el volumen teórico ejecutado.

| Código | Ud | Descripción | Rendimiento | Precio | Importe |
|---|---|---|---|---|---|
| TP00100 | h | PEÓN ESPECIAL | 0.4 | 18.9 | 7.56 |
| AA00300 | m3 | ARENA GRUESA | 1.03 | 10.06 | 10.36 |
| MR00200 | h | PISÓN MECÁNICO MANUAL | 0.4 | 3.01 | 1.20 |
|  |  | Total |  |  | 19.12 |

**15ACW90010** m COND. GRES VITRIFICADO DIAM. 300 mm.
Precio: 51.27
Conducción de gres vitrificado de diámetro 300 mm interior, con unión elástica mediante junta de goma, incluso trnasporte y colocación. Medida la longitud entre ejes de arquetas.

| Código | Ud | Descripción | Rendimiento | Precio | Importe |
|---|---|---|---|---|---|
| TO01900 | h | OF. 1ª FONTANERO | 0.25 | 19.85 | 4.96 |
| TP00100 | h | PEÓN ESPECIAL | 0.25 | 18.9 | 4.73 |
| US04210 | m | TUBERÍA GRES VITRIFICADO DIAM 300mm. | 1 | 39.07 | 39.07 |
| ME00400 | h | RETROEXCAVADORA | 0.046 | 34.98 | 1.61 |
| WW00400 | u | PEQUEÑO MATERIAL | 3 | 0.3 | 0.90 |
|  |  | Total |  |  | 51.27 |

**15ACW90011** m COND. GRES VITRIFICADO DIAM. 400mm.
Precio: 62.1
Conducción de gres vitrificado de diámetro 400 mm interior, con unión elástica mediante junta de goma, incluso trnasporte y colocación. Medida la longitud entre ejes de arquetas.

| Código | Ud | Descripción | Rendimiento | Precio | Importe |
|---|---|---|---|---|---|
| TO01900 | h | OF. 1ª FONTANERO | 0.32 | 19.85 | 6.35 |
| TP00100 | h | PEÓN ESPECIAL | 0.32 | 18.9 | 6.05 |
| US04211 | m | TUBERÍA GRES VITRIFICADO DIAM 400 mm. | 1 | 46.7 | 46.70 |
| ME00400 | h | RETROEXCAVADORA | 0.06 | 34.98 | 2.10 |
| WW00400 | u | PEQUEÑO MATERIAL | 3 | 0.3 | 0.90 |
|  |  | Total |  |  | 62.1 |

**15ACW90012** m COND. GRES VITRIFICADO DIAM. 500mm.
Precio: 96.17
Conducción de gres vitrificado de diámetro 500 mm interior, con unión elástica mediante junta de goma, incluso trnasporte y colocación. Medida la longitud entre ejes de arquetas.

| Código | Ud | Descripción | Rendimiento | Precio | Importe |
|---|---|---|---|---|---|
| TO01900 | h | OF. 1ª FONTANERO | 0.45 | 19.85 | 8.93 |
| TP00100 | h | PEÓN ESPECIAL | 0.45 | 18.9 | 8.51 |
| US04212 | m | TUBERÍA GRES VITRIFICADO DIAM. 500 mm. | 1 | 74.53 | 74.53 |
| ME00400 | h | RETROEXCAVADORA | 0.09 | 34.98 | 3.15 |
| WW00400 | u | PEQUEÑO MATERIAL | 3.5 | 0.3 | 1.05 |
|  |  | Total |  |  | 96.17 |

**15ACW90013** m COND. GRES VITRIFICADO DIAM. 800mm.
Precio: 230.28
Conducción de gres vitrificado de diámetro 800 mm interior, con unión elástica mediante junta de goma, incluso trnasporte y colocación. Medida la longitud entre ejes de arquetas.

| Código | Ud | Descripción | Rendimiento | Precio | Importe |
|---|---|---|---|---|---|
| TO01900 | h | OF. 1ª FONTANERO | 0.73 | 19.85 | 14.49 |
| TP00100 | h | PEÓN ESPECIAL | 0.73 | 18.9 | 13.80 |
| US04213 | m | TUBERÍA GRES VITRIFICADO DIAM. 800 mm. | 1 | 195.59 | 195.59 |
| ME00400 | h | RETROEXCAVADORA | 0.14 | 34.98 | 4.90 |
| WW00400 | u | PEQUEÑO MATERIAL | 5 | 0.3 | 1.50 |
|  |  | Total |  |  | 230.28 |

##### 15AD Depuración y vertido (06/01/2008)

###### 15ADD Depuración y vertido

**15ADD00001** u CAMARA DE GRASAS 1x0,80 m PROFUNDIDAD 1,50 m
Precio: 492.7
Camara de grasas de 1x0.80 m y 1,50 m de profundidad, formada por: solera de hormigón HM-20, de 15 cm, fábrica de ladrillo perforado de 1 pie, enfoscada y bruñida por el interior, tapa de hormigón armado y conexión de tubos de entrada y salida, incluso excavación y relleno. Medida la cantidad ejecutada.

| Código | Ud | Descripción | Rendimiento | Precio | Importe |
|---|---|---|---|---|---|
| ATC00100 | h | CUADRILLA ALBAÑILERÍA, FORMADA POR OFICIAL 1ª Y PEÓN ESP. | 8 | 38.75 | 310.00 |
| TP00100 | h | PEÓN ESPECIAL | 0.52 | 18.9 | 9.83 |
| AGM00500 | m3 | MORTERO DE CEMENTO M5 (1:6) CEM II/A-L 32,5 N | 0.458 | 54.58 | 25.00 |
| CH04120 | m3 | HORMIGÓN HM-20/P/40/I, SUMINISTRADO | 0.315 | 54.45 | 17.15 |
| FL01300 | mu | LADRILLO CERÁM. PERF. TALADRO PEQUEÑO REVESTIR 24x11,5x5 cm | 0.964 | 73.92 | 71.26 |
| SA00700 | m2 | TAPA DE HORMIGÓN ARMADO CON CERCO | 1 | 28.22 | 28.22 |
| ME00400 | h | RETROEXCAVADORA | 0.5 | 34.98 | 17.49 |
| WW00300 | u | MATERIAL COMPLEMENTARIO O PZAS. ESPECIALES | 25 | 0.55 | 13.75 |
|  |  | Total |  |  | 492.7 |

**15ADD00002** u ARQUETA DE REPARTO 63x63 cm PROFUNDIDAD 1 m
Precio: 306.15
Arqueta de reparto de 63x63 cm y 1 m de profundidad, formada por: solera de hormigón HM-20, de 15 cm, fábrica de ladrillo perforado de 1 pie, enfoscada y bruñida por el interior, tapa de hormigón armado HM-20 y patés de acero galvanizado, incluso excavación y relleno. Medida la cantidad ejecutada.

| Código | Ud | Descripción | Rendimiento | Precio | Importe |
|---|---|---|---|---|---|
| ATC00100 | h | CUADRILLA ALBAÑILERÍA, FORMADA POR OFICIAL 1ª Y PEÓN ESP. | 4 | 38.75 | 155.00 |
| TP00100 | h | PEÓN ESPECIAL | 3.9 | 18.9 | 73.71 |
| AGM00500 | m3 | MORTERO DE CEMENTO M5 (1:6) CEM II/A-L 32,5 N | 0.226 | 54.58 | 12.34 |
| CH04120 | m3 | HORMIGÓN HM-20/P/40/I, SUMINISTRADO | 0.206 | 54.45 | 11.22 |
| FL01300 | mu | LADRILLO CERÁM. PERF. TALADRO PEQUEÑO REVESTIR 24x11,5x5 cm | 0.488 | 73.92 | 36.07 |
| SA00700 | m2 | TAPA DE HORMIGÓN ARMADO CON CERCO | 0.4 | 28.22 | 11.29 |
| UA00300 | u | COMPUERTA DE TAJADERA NTE-ISD/1 | 1 | 2.12 | 2.12 |
| WW00300 | u | MATERIAL COMPLEMENTARIO O PZAS. ESPECIALES | 8 | 0.55 | 4.40 |
|  |  | Total |  |  | 306.15 |

**15ADD00003** u POZO FILTRANTE 2 m DIAM. 5 m PROF.
Precio: 1580.57
Pozo filtrante de 2 m de diámetro interior y 5 m de profundidad libre por debajo del colector de acometida, formado por: capa de grava de 40 cm de espesor, anillo de hormigón HA-20, de 25 cm, muro de 1 pie de l/h doble colocado a tizón y muro de 1 pie de ladrillo perforado enfoscado y bruñido, losa de hormigón armado HA-25, tapa y cerco de hierro fundido y patés de acero galvanizado, incluso excavación y relleno. Medida la cantidad ejecutada.

| Código | Ud | Descripción | Rendimiento | Precio | Importe |
|---|---|---|---|---|---|
| ATC00100 | h | CUADRILLA ALBAÑILERÍA, FORMADA POR OFICIAL 1ª Y PEÓN ESP. | 19.5 | 38.75 | 755.63 |
| TP00100 | h | PEÓN ESPECIAL | 0.5 | 18.9 | 9.45 |
| AG00300 | m3 | GRAVA DIÁM. 30/40 mm | 9.45 | 10.73 | 101.40 |
| AGM00500 | m3 | MORTERO DE CEMENTO M5 (1:6) CEM II/A-L 32,5 N | 1.245 | 54.58 | 67.95 |
| CA00220 | kg | ACERO B 400 S | 40 | 0.68 | 27.20 |
| CH02920 | m3 | HORMIGÓN HA-25/P/20/IIa, SUMINISTRADO | 0.529 | 60.26 | 31.88 |
| FL00300 | mu | LADRILLO CERÁM. HUECO DOBLE 24x11,5x9 cm | 2.635 | 83.82 | 220.87 |
| FL01300 | mu | LADRILLO CERÁM. PERF. TALADRO PEQUEÑO REVESTIR 24x11,5x5 cm | 1.092 | 73.92 | 80.72 |
| SW00400 | u | PATÉ ACERO GALVANIZADO DIÁM. 30 mm | 15 | 6.53 | 97.95 |
| SW00700 | u | TAPA Y CERCO H. FUNDIDO DIÁM. 60 cm ROD. MEDIA | 1 | 54.47 | 54.47 |
| ME00400 | h | RETROEXCAVADORA | 3.78 | 34.98 | 132.22 |
| WW00300 | u | MATERIAL COMPLEMENTARIO O PZAS. ESPECIALES | 1.5 | 0.55 | 0.83 |
|  |  | Total |  |  | 1580.57 |

**15ADD00004** u FOSA DECANTACIÓN DIGESTIÓN DIÁM. 2,30 m 80 HABIT.
Precio: 4548.33
Fosa de decantación, digestión y lecho biologico prefabricados, dimensionados para una población de 80 habitantes, incluso relleno exterior de arenas, solera de hormigón HM-20, accesorios y p.p. de excavación. Medida la cantidad ejecutada.

| Código | Ud | Descripción | Rendimiento | Precio | Importe |
|---|---|---|---|---|---|
| ATC00100 | h | CUADRILLA ALBAÑILERÍA, FORMADA POR OFICIAL 1ª Y PEÓN ESP. | 8 | 38.75 | 310.00 |
| TP00100 | h | PEÓN ESPECIAL | 18 | 18.9 | 340.20 |
| AA00300 | m3 | ARENA GRUESA | 21.5 | 10.06 | 216.29 |
| CH04120 | m3 | HORMIGÓN HM-20/P/40/I, SUMINISTRADO | 4.428 | 54.45 | 241.10 |
| UA00400 | u | FOSA DECANTACIÓN DIGESTIÓN DIÁM. 2,30 m 80 HAB. | 1 | 2130.26 | 2130.26 |
| UA00500 | u | LECHO BIOLÓGICO | 1 | 1136.06 | 1136.06 |
| ME00400 | h | RETROEXCAVADORA | 4.2 | 34.98 | 146.92 |
| WW00300 | u | MATERIAL COMPLEMENTARIO O PZAS. ESPECIALES | 50 | 0.55 | 27.50 |
|  |  | Total |  |  | 4548.33 |

###### 15ADW Varios (06/01/2008)

##### 15AP Pozos y arquetas (06/01/2008)

###### 15APA Arquetas

**15APA00001** u ARQUETA DE PASO DE 51x51 cm Y 1 m DE PROF.
Precio: 183.86
Arqueta de paso de 51x51 cm y 1 m de profundidad media, formada por: solera de hormigón HM-20 de 15 cm de espesor con formación de pendientes, fábrica de ladrillo perforado de 1/2 pie,enfoscada y bruñida por el interior, tapa de hormigón armado con cerco de perfil laminado L 50.5 y conexión de tubos de entrada y salida, incluso excavación y relleno. Medida la cantidad ejecutada.

| Código | Ud | Descripción | Rendimiento | Precio | Importe |
|---|---|---|---|---|---|
| ATC00100 | h | CUADRILLA ALBAÑILERÍA, FORMADA POR OFICIAL 1ª Y PEÓN ESP. | 2.67 | 38.75 | 103.46 |
| TP00100 | h | PEÓN ESPECIAL | 2.5 | 18.9 | 47.25 |
| AGM00500 | m3 | MORTERO DE CEMENTO M5 (1:6) CEM II/A-L 32,5 N | 0.094 | 54.58 | 5.13 |
| CH04120 | m3 | HORMIGÓN HM-20/P/40/I, SUMINISTRADO | 0.11 | 54.45 | 5.99 |
| FL01300 | mu | LADRILLO CERÁM. PERF. TALADRO PEQUEÑO REVESTIR 24x11,5x5 cm | 0.176 | 73.92 | 13.01 |
| SA00700 | m2 | TAPA DE HORMIGÓN ARMADO CON CERCO | 0.3 | 28.22 | 8.47 |
| WW00300 | u | MATERIAL COMPLEMENTARIO O PZAS. ESPECIALES | 1 | 0.55 | 0.55 |
|  |  | Total |  |  | 183.86 |

**15APA00002** u ARQUETA DE PASO DE 63x63 cm Y 1 DE PROF.
Precio: 240.65
Arqueta de paso de 63x63 cm y 1 m de profundidad media, formada por: solera de hormigón HM-20 de 15 cm de espesor con formación de pendientes, fábrica de ladrillo perforado de 1/2 pie, enfoscada y bruñida por el interior, tapa de hormigón armado con cerco de perfil laminado L 50.5 y conexión de tubos de entrada y salida, incluso excavación y relleno. Medida la cantidad ejecutada.

| Código | Ud | Descripción | Rendimiento | Precio | Importe |
|---|---|---|---|---|---|
| ATC00100 | h | CUADRILLA ALBAÑILERÍA, FORMADA POR OFICIAL 1ª Y PEÓN ESP. | 3.2 | 38.75 | 124.00 |
| TP00100 | h | PEÓN ESPECIAL | 3.9 | 18.9 | 73.71 |
| AGM00500 | m3 | MORTERO DE CEMENTO M5 (1:6) CEM II/A-L 32,5 N | 0.113 | 54.58 | 6.17 |
| CH04120 | m3 | HORMIGÓN HM-20/P/40/I, SUMINISTRADO | 0.147 | 54.45 | 8.00 |
| FL01300 | mu | LADRILLO CERÁM. PERF. TALADRO PEQUEÑO REVESTIR 24x11,5x5 cm | 0.21 | 73.92 | 15.52 |
| SA00700 | m2 | TAPA DE HORMIGÓN ARMADO CON CERCO | 0.45 | 28.22 | 12.70 |
| WW00300 | u | MATERIAL COMPLEMENTARIO O PZAS. ESPECIALES | 1 | 0.55 | 0.55 |
|  |  | Total |  |  | 240.65 |

**15APA00003** u ARQUETA SIFÓNICA 63x63 cm Y 1 m DE PROF.
Precio: 281.1
Arqueta sifónica de 63x63 cm y 1 m de profundidad, formada por: solera de hormigón HM-20 de 15 cm de espesor, fábrica de ladrillo perforado de 1/2 pie, enfoscada y bruñida por el interior, formación de sifón con tapa interior y cadenilla, tapa de hormigón armado con cerco de perfil laminado L 50.5, conexión de tubos de entrada y salida, incluso excavación y relleno. Medida la cantidad ejecutada.

| Código | Ud | Descripción | Rendimiento | Precio | Importe |
|---|---|---|---|---|---|
| ATC00100 | h | CUADRILLA ALBAÑILERÍA, FORMADA POR OFICIAL 1ª Y PEÓN ESP. | 4 | 38.75 | 155.00 |
| TP00100 | h | PEÓN ESPECIAL | 3.9 | 18.9 | 73.71 |
| AGM00500 | m3 | MORTERO DE CEMENTO M5 (1:6) CEM II/A-L 32,5 N | 0.134 | 54.58 | 7.31 |
| CH04120 | m3 | HORMIGÓN HM-20/P/40/I, SUMINISTRADO | 0.147 | 54.45 | 8.00 |
| FL01300 | mu | LADRILLO CERÁM. PERF. TALADRO PEQUEÑO REVESTIR 24x11,5x5 cm | 0.236 | 73.92 | 17.45 |
| SA00700 | m2 | TAPA DE HORMIGÓN ARMADO CON CERCO | 0.45 | 28.22 | 12.70 |
| UA01000 | u | TAPA INTERIOR Y CADENILLA | 1 | 6.38 | 6.38 |
| WW00300 | u | MATERIAL COMPLEMENTARIO O PZAS. ESPECIALES | 1 | 0.55 | 0.55 |
|  |  | Total |  |  | 281.1 |

###### 15APP Pozos

**15APP00001** u POZO DE REGISTRO CIRCULAR, DIÁM. 1,10 m PROFUND. 2,50 m
Precio: 700.96
Pozo de registro circular de 1,10 m de diámetro y 2,50 m de profundidad media, formado por:solera de hormigón HM-20 de 20 cm de espesor con canaleta de fondo, fábrica de ladrillo perforado de 1 pie de espesor, enfoscado y bruñido por el interior, patés de hierro de 30 mm de diámetro,tapa y cerco de hierro fundido reforzado modelo municipal, incluso excavación y relleno; construido según Ordenanza Municipal. Medida la cantidad ejecutada.

| Código | Ud | Descripción | Rendimiento | Precio | Importe |
|---|---|---|---|---|---|
| ATC00100 | h | CUADRILLA ALBAÑILERÍA, FORMADA POR OFICIAL 1ª Y PEÓN ESP. | 10 | 38.75 | 387.50 |
| TP00100 | h | PEÓN ESPECIAL | 0.936 | 18.9 | 17.69 |
| AGM00500 | m3 | MORTERO DE CEMENTO M5 (1:6) CEM II/A-L 32,5 N | 0.715 | 54.58 | 39.02 |
| CH04120 | m3 | HORMIGÓN HM-20/P/40/I, SUMINISTRADO | 0.537 | 54.45 | 29.24 |
| FL01300 | mu | LADRILLO CERÁM. PERF. TALADRO PEQUEÑO REVESTIR 24x11,5x5 cm | 1.47 | 73.92 | 108.66 |
| SW00700 | u | TAPA Y CERCO H. FUNDIDO DIÁM. 60 cm ROD. MEDIA | 1 | 54.47 | 54.47 |
| UA00700 | u | PATE DE HIERRO DIÁM. 30 mm | 8 | 3.75 | 30.00 |
| ME00400 | h | RETROEXCAVADORA | 0.92 | 34.98 | 32.18 |
| WW00300 | u | MATERIAL COMPLEMENTARIO O PZAS. ESPECIALES | 4 | 0.55 | 2.20 |
|  |  | Total |  |  | 700.96 |

**15APP00002** u POZO DE REGISTRO RECTANGULAR 0,80X1,50 m PROF. 2,50 m
Precio: 1004.65
Pozo de registro rectangular de 0,80x1,50 m y 2,50 m de profundidad media, formado por solera de hormigón HM-20 de 20 cm de espesor con canaleta de fondo, fábrica de ladrillo perforado de 1 pie de espesor, enfoscado y bruñido por el interior, patés de hierro de 30 mm de diámetro, tapa y cerco de hierro fundido reforzado modelo municipal, incluso excavación y relleno; construido según Ordenanza Municipal. Medida la cantidad ejecutada.

| Código | Ud | Descripción | Rendimiento | Precio | Importe |
|---|---|---|---|---|---|
| ATC00100 | h | CUADRILLA ALBAÑILERÍA, FORMADA POR OFICIAL 1ª Y PEÓN ESP. | 14 | 38.75 | 542.50 |
| TP00100 | h | PEÓN ESPECIAL | 0.936 | 18.9 | 17.69 |
| AGM00500 | m3 | MORTERO DE CEMENTO M5 (1:6) CEM II/A-L 32,5 N | 0.947 | 54.58 | 51.69 |
| CH04120 | m3 | HORMIGÓN HM-20/P/40/I, SUMINISTRADO | 1.966 | 54.45 | 107.05 |
| FL01300 | mu | LADRILLO CERÁM. PERF. TALADRO PEQUEÑO REVESTIR 24x11,5x5 cm | 1.94 | 73.92 | 143.40 |
| SW00700 | u | TAPA Y CERCO H. FUNDIDO DIÁM. 60 cm ROD. MEDIA | 1 | 54.47 | 54.47 |
| UA00700 | u | PATE DE HIERRO DIÁM. 30 mm | 8 | 3.75 | 30.00 |
| ME00400 | h | RETROEXCAVADORA | 1.02 | 34.98 | 35.68 |
| MK00100 | h | CAMIÓN BASCULANTE | 0.78 | 25.6 | 19.97 |
| WW00300 | u | MATERIAL COMPLEMENTARIO O PZAS. ESPECIALES | 4 | 0.55 | 2.20 |
|  |  | Total |  |  | 1004.65 |

**15APP00003** u POZO DE RESALTO CIRCULAR, DIÁM. 1,10 m PROF. 2,50 m
Precio: 737.54
Pozo de resalto circular de 1,10 m de diámetro y 2,50 m de profundidad media, formado por:solera de hormigón HM-20 de 20 cm de espesor con canaleta de fondo, fábrica de ladrillo perforado de 1 pie de espesor, enfoscado y bruñido por el interior, patés de hierro de 30 mm de diámetro,tapa y cerco de hierro fundido reforzado modelo municipal, incluso excavación y relleno; construido según Ordenanza Municipal. Medida la cantidad ejecutada.

| Código | Ud | Descripción | Rendimiento | Precio | Importe |
|---|---|---|---|---|---|
| ATC00100 | h | CUADRILLA ALBAÑILERÍA, FORMADA POR OFICIAL 1ª Y PEÓN ESP. | 11 | 38.75 | 426.25 |
| TP00100 | h | PEÓN ESPECIAL | 0.83 | 18.9 | 15.69 |
| AGM00500 | m3 | MORTERO DE CEMENTO M5 (1:6) CEM II/A-L 32,5 N | 0.715 | 54.58 | 39.02 |
| CH04120 | m3 | HORMIGÓN HM-20/P/40/I, SUMINISTRADO | 0.537 | 54.45 | 29.24 |
| FL01300 | mu | LADRILLO CERÁM. PERF. TALADRO PEQUEÑO REVESTIR 24x11,5x5 cm | 1.47 | 73.92 | 108.66 |
| SB00400 | m | BAJANTE FIBROCEMENTO NT DIÁM. 80 mm | 1.01 | 3.99 | 4.03 |
| SW00700 | u | TAPA Y CERCO H. FUNDIDO DIÁM. 60 cm ROD. MEDIA | 1 | 54.47 | 54.47 |
| UA00700 | u | PATE DE HIERRO DIÁM. 30 mm | 8 | 3.75 | 30.00 |
| ME00400 | h | RETROEXCAVADORA | 0.8 | 34.98 | 27.98 |
| WW00300 | u | MATERIAL COMPLEMENTARIO O PZAS. ESPECIALES | 4 | 0.55 | 2.20 |
|  |  | Total |  |  | 737.54 |

**15APP00004** u POZO DE RESALTO RECTANGULAR 0,80X1,50 m PROF. 2,50 m
Precio: 1026.43
Pozo de resalto rectangular de 0,80x1,50 m y 2,50 m de profundidad media, formado por: solera de hormigón HM-20 de 20 cm de espesor con canaleta de fondo, fábrica de ladrillo perforado de 1 pie de espesor, enfoscado y bruñido por el interior, patés de hierro de 30 mm de diámetro, tapa y cerco de hierro fundido reforzado modelo municipal, incluso excavación y relleno; construido según Ordenanza Municipal. Medida la cantidad ejecutada.

| Código | Ud | Descripción | Rendimiento | Precio | Importe |
|---|---|---|---|---|---|
| ATC00100 | h | CUADRILLA ALBAÑILERÍA, FORMADA POR OFICIAL 1ª Y PEÓN ESP. | 15.5 | 38.75 | 600.63 |
| TP00100 | h | PEÓN ESPECIAL | 0.936 | 18.9 | 17.69 |
| AGM00500 | m3 | MORTERO DE CEMENTO M5 (1:6) CEM II/A-L 32,5 N | 0.947 | 54.58 | 51.69 |
| CH04120 | m3 | HORMIGÓN HM-20/P/40/I, SUMINISTRADO | 1.577 | 54.45 | 85.87 |
| FL01300 | mu | LADRILLO CERÁM. PERF. TALADRO PEQUEÑO REVESTIR 24x11,5x5 cm | 1.94 | 73.92 | 143.40 |
| SW00700 | u | TAPA Y CERCO H. FUNDIDO DIÁM. 60 cm ROD. MEDIA | 1 | 54.47 | 54.47 |
| UA00700 | u | PATE DE HIERRO DIÁM. 30 mm | 8 | 3.75 | 30.00 |
| UA02000 | m | TUBO HORMIGÓN DIÁM. 400 mm ENCH. CAMPANA JUNTA ELASTICA | 1.01 | 8.91 | 9.00 |
| ME00400 | h | RETROEXCAVADORA | 0.9 | 34.98 | 31.48 |
| WW00300 | u | MATERIAL COMPLEMENTARIO O PZAS. ESPECIALES | 4 | 0.55 | 2.20 |
|  |  | Total |  |  | 1026.43 |

**15APP00005** u POZO DE REGISTRO, DIÁM. 0,90 m PROF. 2, m
Precio: 542.77
Pozo de registro de 0,90 m de diámetro y 2 m de profundidad media, formado por: solera de hormigón HM-20 de 20 cm de espesor con canaleta de fondo, fábrica de ladrillo perforado de 1 pie de espesor, enfoscado y bruñido por el interior patés de hierro 30 mm de diámetro, tapa y cerco de hierro fundido reforzado modelo municipal, incluso excavación y relleno; construido según Ordenanza Municipal. Medida la cantidad ejecutada.

| Código | Ud | Descripción | Rendimiento | Precio | Importe |
|---|---|---|---|---|---|
| ATC00100 | h | CUADRILLA ALBAÑILERÍA, FORMADA POR OFICIAL 1ª Y PEÓN ESP. | 8 | 38.75 | 310.00 |
| TP00100 | h | PEÓN ESPECIAL | 0.52 | 18.9 | 9.83 |
| AGM00500 | m3 | MORTERO DE CEMENTO M5 (1:6) CEM II/A-L 32,5 N | 0.479 | 54.58 | 26.14 |
| CH04120 | m3 | HORMIGÓN HM-20/P/40/I, SUMINISTRADO | 0.471 | 54.45 | 25.65 |
| FL01300 | mu | LADRILLO CERÁM. PERF. TALADRO PEQUEÑO REVESTIR 24x11,5x5 cm | 1.003 | 73.92 | 74.14 |
| SW00700 | u | TAPA Y CERCO H. FUNDIDO DIÁM. 60 cm ROD. MEDIA | 1 | 54.47 | 54.47 |
| UA00700 | u | PATE DE HIERRO DIÁM. 30 mm | 6 | 3.75 | 22.50 |
| ME00400 | h | RETROEXCAVADORA | 0.51 | 34.98 | 17.84 |
| WW00300 | u | MATERIAL COMPLEMENTARIO O PZAS. ESPECIALES | 4 | 0.55 | 2.20 |
|  |  | Total |  |  | 542.77 |

###### 15APW Varios (06/01/2008)

##### 15AS Sumideros (06/01/2008)

###### 15ASS Sumideros

**15ASS00001** u SUMIDERO (IMBORNAL) DE 51x34 cm Y 60 cm DE PROF.
Precio: 160.34
Sumidero (imbornal) de 51x34 cm y 60 cm de profundidad, construido con solera de hormigón HM-20 de 15 cm de espesor, fábrica de ladrillo perforado de 1/2 pie, enfoscado y bruñido por el interior, formación de sifon, rejilla de hierro fundido y cerco de L 50.5 mm, incluso excavación y relleno; construido según Ordenanza Municipal. Medida la cantidad ejecutada.

| Código | Ud | Descripción | Rendimiento | Precio | Importe |
|---|---|---|---|---|---|
| ATC00100 | h | CUADRILLA ALBAÑILERÍA, FORMADA POR OFICIAL 1ª Y PEÓN ESP. | 2 | 38.75 | 77.50 |
| TP00100 | h | PEÓN ESPECIAL | 2.5 | 18.9 | 47.25 |
| AGM00200 | m3 | MORTERO DE CEMENTO M15 (1:3) CEM II/A-L 32,5 N | 0.012 | 71.64 | 0.86 |
| AGM00500 | m3 | MORTERO DE CEMENTO M5 (1:6) CEM II/A-L 32,5 N | 0.052 | 54.58 | 2.84 |
| CH04120 | m3 | HORMIGÓN HM-20/P/40/I, SUMINISTRADO | 0.059 | 54.45 | 3.21 |
| FL01300 | mu | LADRILLO CERÁM. PERF. TALADRO PEQUEÑO REVESTIR 24x11,5x5 cm | 0.092 | 73.92 | 6.80 |
| UA02400 | u | REJILLA FUNDICIÓN IMBORNAL CÓN CERCO | 1 | 21.88 | 21.88 |
|  |  | Total |  |  | 160.34 |

**15ASS00002** m ARQUETA SUMIDERO DE 20 cm DE ANCHO Y 25 cm DE PROF.
Precio: 92.99
Arqueta sumidero de 20 cm de ancho y 25 cm de profundidad, formada por: solera de hormigón HM-20 de 15 cm de espesor con formación de pendientes, fábrica de ladrillo perforado de 1/2 pie de espesor, enfoscada y bruñida por el interior cerco de perfil laminado y rejilla plana desmontable de hierro fundido, incluso excavación y relleno; construida según Ordenanza Municipal. Medida la longitud libre por el interior.

| Código | Ud | Descripción | Rendimiento | Precio | Importe |
|---|---|---|---|---|---|
| ATC00100 | h | CUADRILLA ALBAÑILERÍA, FORMADA POR OFICIAL 1ª Y PEÓN ESP. | 1 | 38.75 | 38.75 |
| TP00100 | h | PEÓN ESPECIAL | 0.73 | 18.9 | 13.80 |
| AGM00200 | m3 | MORTERO DE CEMENTO M15 (1:3) CEM II/A-L 32,5 N | 0.005 | 71.64 | 0.36 |
| AGM00500 | m3 | MORTERO DE CEMENTO M5 (1:6) CEM II/A-L 32,5 N | 0.021 | 54.58 | 1.15 |
| CH04120 | m3 | HORMIGÓN HM-20/P/40/I, SUMINISTRADO | 0.076 | 54.45 | 4.14 |
| FL01300 | mu | LADRILLO CERÁM. PERF. TALADRO PEQUEÑO REVESTIR 24x11,5x5 cm | 0.035 | 73.92 | 2.59 |
| UA02500 | u | REJILLA PLANA FUNDICIÓN DESMONTABLE DE 50x20 cm | 2 | 16.1 | 32.20 |
|  |  | Total |  |  | 92.99 |

###### 15ASW Varios (06/01/2008)

##### 15AW Varios

###### 15AWW Varios

**15AWW00001** u CÁMARA DE DESCARGA DE 0,80x1,40 m Y 1,60 m DE PROF.
Precio: 801.29
Camara de descarga de 0,80x1,40 m y 1,60 m de profundidad, formada por: solera de hormigón HM-20 de 20 cm de espesor, fábrica de ladrillo perforado de 1 pie, enfoscada y bruñida por el interior, patés de hierro de 30 mm de diámetro, con tapa y cerco de hierro fundido, sifón de descarga 20 l/s, incluso excavación y relleno; construido según Ordenanza Municipal. Medida la cantidad ejecutada.

| Código | Ud | Descripción | Rendimiento | Precio | Importe |
|---|---|---|---|---|---|
| ATC00100 | h | CUADRILLA ALBAÑILERÍA, FORMADA POR OFICIAL 1ª Y PEÓN ESP. | 14.32 | 38.75 | 554.90 |
| TP00100 | h | PEÓN ESPECIAL | 0.6 | 18.9 | 11.34 |
| AGM00500 | m3 | MORTERO DE CEMENTO M5 (1:6) CEM II/A-L 32,5 N | 0.581 | 54.58 | 31.71 |
| CH04120 | m3 | HORMIGÓN HM-20/P/40/I, SUMINISTRADO | 0.454 | 54.45 | 24.72 |
| FL01300 | mu | LADRILLO CERÁM. PERF. TALADRO PEQUEÑO REVESTIR 24x11,5x5 cm | 1.198 | 73.92 | 88.56 |
| SW00700 | u | TAPA Y CERCO H. FUNDIDO DIÁM. 60 cm ROD. MEDIA | 1 | 54.47 | 54.47 |
| UA00900 | u | SIFÓN DE DESCARGA 20 l/seg. | 1 | 4.65 | 4.65 |
| ME00400 | h | RETROEXCAVADORA | 0.57 | 34.98 | 19.94 |
| WW00300 | u | MATERIAL COMPLEMENTARIO O PZAS. ESPECIALES | 20 | 0.55 | 11.00 |
|  |  | Total |  |  | 801.29 |

**15AWW00002** u ALIVIADERO POZO DE COMUNICACIÓN Y CÁMARA
Precio: 1700.24
Aliviadero compuesto por: pozo de comunicación de 1,5 m de profundidad y cámara de 2,50x2 m y 2,10 m de altura libre, con altura de cresta según diámetro del colector de entrada, formado por: solera de hormigón HM-20 de 20 cm, fábrica de ladrillo perforado de 1 pie, enfoscado y bruñido, patés de hierro de 30 mm de diámetro, tapa circular y cerco de hierro fundido, incluso excavación y relleno; construido según Ordeanza municipal . Medida la cantidad ejecutada.

| Código | Ud | Descripción | Rendimiento | Precio | Importe |
|---|---|---|---|---|---|
| ATC00100 | h | CUADRILLA ALBAÑILERÍA, FORMADA POR OFICIAL 1ª Y PEÓN ESP. | 27.5 | 38.75 | 1065.63 |
| AGM00500 | m3 | MORTERO DE CEMENTO M5 (1:6) CEM II/A-L 32,5 N | 1.463 | 54.58 | 79.85 |
| CH04120 | m3 | HORMIGÓN HM-20/P/40/I, SUMINISTRADO | 1.955 | 54.45 | 106.45 |
| FL01300 | mu | LADRILLO CERÁM. PERF. TALADRO PEQUEÑO REVESTIR 24x11,5x5 cm | 3.142 | 73.92 | 232.26 |
| SA00700 | m2 | TAPA DE HORMIGÓN ARMADO CON CERCO | 2.6 | 28.22 | 73.37 |
| SW00700 | u | TAPA Y CERCO H. FUNDIDO DIÁM. 60 cm ROD. MEDIA | 1 | 54.47 | 54.47 |
| ME00400 | h | RETROEXCAVADORA | 2.05 | 34.98 | 71.71 |
| WW00300 | u | MATERIAL COMPLEMENTARIO O PZAS. ESPECIALES | 30 | 0.55 | 16.50 |
|  |  | Total |  |  | 1700.24 |

#### 15C INDICADORES DE CIRCULACIÓN (06/01/2008)

##### 15CP Pinturas (06/01/2008)

###### 15CPP Pinturas

**15CPP00001** m MARCA CONTINUA VIAL ANCHO 10 cm CON PINTURA REFLEX
Precio: 0.7
Marca continua de vial de 10 cm de ancho con pintura reflexiva de un solo componente con esferas de vidrio aplicadas en frío por un sistema de posmezclado de clase A o B con maquina automóvil según PG-3 del Ministerio de Obras Públicas y Urbanismo e instrucciones técnicas complementarias. Medida la longitud ejecutada.

| Código | Ud | Descripción | Rendimiento | Precio | Importe |
|---|---|---|---|---|---|
| TO01000 | h | OF. 1ª PINTOR | 0.008 | 19.85 | 0.16 |
| TP00100 | h | PEÓN ESPECIAL | 0.004 | 18.9 | 0.08 |
| UI00300 | kg | PINTURA REFLEXIVA CON ESFERAS DE VIDRIO | 0.02 | 11.78 | 0.24 |
| MW00100 | h | MÁQUINA AUTOMÓVIL PARA MARCAR VIALES 3 BANDAS Y 3 CV | 0.008 | 16.84 | 0.13 |
| WW00400 | u | PEQUEÑO MATERIAL | 0.3 | 0.3 | 0.09 |
|  |  | Total |  |  | 0.7 |

**15CPP00002** m MARCA DISCONTINUA VIAL ANCHO 10 cm CON PINTURA REFLEX
Precio: 0.63
Marca discontinua de vial de 10 cm de ancho con pintura reflexiva de un solo componente con esferas de vidrio aplicadas en frío por un sistema de posmezclado de clase A o B con maquina automóvil según PG-3 del Ministerio de Obras Públicas y Urbanismo e instrucciones técnicas complementarias. Medida la longitud ejecutada.

| Código | Ud | Descripción | Rendimiento | Precio | Importe |
|---|---|---|---|---|---|
| TO01000 | h | OF. 1ª PINTOR | 0.01 | 19.85 | 0.20 |
| TP00100 | h | PEÓN ESPECIAL | 0.005 | 18.9 | 0.09 |
| UI00300 | kg | PINTURA REFLEXIVA CON ESFERAS DE VIDRIO | 0.01 | 11.78 | 0.12 |
| MW00100 | h | MÁQUINA AUTOMÓVIL PARA MARCAR VIALES 3 BANDAS Y 3 CV | 0.008 | 16.84 | 0.13 |
| WW00400 | u | PEQUEÑO MATERIAL | 0.3 | 0.3 | 0.09 |
|  |  | Total |  |  | 0.63 |

**15CPP00011** m MARCA CONTINUA VIAL ANCHO 20 cm CON PINTURA REFLEX
Precio: 1.02
Marca continua de vial de 20 cm de ancho con pintura reflexiva de un solo componente con esferas de vidrio aplicadas en frío por un sistema de posmezclado de clase A o B con maquina automóvil según PG-3 del Ministerio de Obras Públicas y Urbanismo e instrucciones técnicas complementarias. Medida la longitud ejecutada.

| Código | Ud | Descripción | Rendimiento | Precio | Importe |
|---|---|---|---|---|---|
| TO01000 | h | OF. 1ª PINTOR | 0.01 | 19.85 | 0.20 |
| TP00100 | h | PEÓN ESPECIAL | 0.005 | 18.9 | 0.09 |
| UI00300 | kg | PINTURA REFLEXIVA CON ESFERAS DE VIDRIO | 0.04 | 11.78 | 0.47 |
| MW00100 | h | MÁQUINA AUTOMÓVIL PARA MARCAR VIALES 3 BANDAS Y 3 CV | 0.01 | 16.84 | 0.17 |
| WW00400 | u | PEQUEÑO MATERIAL | 0.3 | 0.3 | 0.09 |
|  |  | Total |  |  | 1.02 |

**15CPP00101** m2 PINTURA REFLEXIVA CON ESFERAS DE VIDRIO
Precio: 20.84
Pintura reflexiva de un solo componente con esferas de vidrio aplicadas en frío por un sistema posmezclado de clase A o B a pistola, incluso premarcado y cinta adhesiva, según PG-3 del Ministerio de Obras Públicas y Urbanismo e instrucciones técnicas complementarias. Medida la superficie ejecutada.

| Código | Ud | Descripción | Rendimiento | Precio | Importe |
|---|---|---|---|---|---|
| TO01000 | h | OF. 1ª PINTOR | 0.6 | 19.85 | 11.91 |
| TP00100 | h | PEÓN ESPECIAL | 0.3 | 18.9 | 5.67 |
| UI00300 | kg | PINTURA REFLEXIVA CON ESFERAS DE VIDRIO | 0.2 | 11.78 | 2.36 |
| WW00400 | u | PEQUEÑO MATERIAL | 3 | 0.3 | 0.90 |
|  |  | Total |  |  | 20.84 |

###### 15CPW Varios (06/01/2008)

##### 15CR Rótulos y placas (06/01/2008)

###### 15CRP Placas (06/01/2008)

###### 15CRR Rótulos

**15CRR00001** u RÓTULO DENOMINADOR DE GRUPO Y CALLE
Precio: 144.41
Rótulo denominador de grupo y calle ejecutado con chapa cincada y texto a dos caras, realizado en relieve por embutición, incluso pintura antióxido, soportes con tubos de hierro galvanizado y cimentación; construido según modelo del ministerio de obras publicas. Medida la cantidad ejecutada.

| Código | Ud | Descripción | Rendimiento | Precio | Importe |
|---|---|---|---|---|---|
| ATC00100 | h | CUADRILLA ALBAÑILERÍA, FORMADA POR OFICIAL 1ª Y PEÓN ESP. | 1 | 38.75 | 38.75 |
| CH04120 | m3 | HORMIGÓN HM-20/P/40/I, SUMINISTRADO | 0.173 | 54.45 | 9.42 |
| UI00100 | u | JUEGO DE SOPORTES PARA RÓTULO | 1 | 7.15 | 7.15 |
| UI01400 | u | RÓTULO DE GRUPO O CALLE CHAPA CINCADA | 1 | 89.09 | 89.09 |
|  |  | Total |  |  | 144.41 |

**15CRR00101** u SEÑAL DE PELIGRO
Precio: 90.2
Señal de peligro formada por placa triangular de chapa cincada de 70x70 cm texto realizado en relieve por embutición, incluso pintura antióxido, soporte con tubo de acero galvanizado y cimentación; construido según modelo del ministerio de obras publicas. Medida la cantidad ejecutada.

| Código | Ud | Descripción | Rendimiento | Precio | Importe |
|---|---|---|---|---|---|
| ATC00100 | h | CUADRILLA ALBAÑILERÍA, FORMADA POR OFICIAL 1ª Y PEÓN ESP. | 0.6 | 38.75 | 23.25 |
| CH04120 | m3 | HORMIGÓN HM-20/P/40/I, SUMINISTRADO | 0.086 | 54.45 | 4.68 |
| UI00200 | u | JUEGO DE SOPORTES PARA SEÑAL DE TRAFICO | 1 | 22.86 | 22.86 |
| UI01200 | u | PLACA TRIANGULAR DE PELIGRO CHAPA CINCADA 70X70 cm | 1 | 39.41 | 39.41 |
|  |  | Total |  |  | 90.2 |

**15CRR00102** u SEÑAL DE PROHIBICIÓN
Precio: 95.35
Señal de prohibición formada por placa circular de chapa cincada de 60 cm de diámetro, texto realizado en relieve por embutición, incluso pintura antióxido, soporte con tubo de acero galvanizado y cimentación; construido según modelo del ministerio de obras publicas. Medida la cantidad ejecutada.

| Código | Ud | Descripción | Rendimiento | Precio | Importe |
|---|---|---|---|---|---|
| ATC00100 | h | CUADRILLA ALBAÑILERÍA, FORMADA POR OFICIAL 1ª Y PEÓN ESP. | 0.6 | 38.75 | 23.25 |
| CH04120 | m3 | HORMIGÓN HM-20/P/40/I, SUMINISTRADO | 0.086 | 54.45 | 4.68 |
| UI00200 | u | JUEGO DE SOPORTES PARA SEÑAL DE TRAFICO | 1 | 22.86 | 22.86 |
| UI00500 | u | PLACA CIRCULAR DE PROHIBICIÓN CHAPA CINCADA DIAM. 60 cm | 1 | 44.56 | 44.56 |
|  |  | Total |  |  | 95.35 |

**15CRR00103** u SEÑAL DE STOP
Precio: 101.61
Señal de stop formada por placa octogonal de chapa cincada de 60 cm de doble apotema, texto realizado en relieve por embutición, incluso pintura antióxido, soporte con tubo de acero galvanizado y cimentación; construido según modelo del ministerio de obras publicas. Medida la cantidad ejecutada.

| Código | Ud | Descripción | Rendimiento | Precio | Importe |
|---|---|---|---|---|---|
| ATC00100 | h | CUADRILLA ALBAÑILERÍA, FORMADA POR OFICIAL 1ª Y PEÓN ESP. | 0.6 | 38.75 | 23.25 |
| CH04120 | m3 | HORMIGÓN HM-20/P/40/I, SUMINISTRADO | 0.086 | 54.45 | 4.68 |
| UI00200 | u | JUEGO DE SOPORTES PARA SEÑAL DE TRAFICO | 1 | 22.86 | 22.86 |
| UI00800 | u | PLACA OCTOGONAL DE STOP CHAPA CINCADA DOBLE APOTEMA 60 cm | 1 | 50.82 | 50.82 |
|  |  | Total |  |  | 101.61 |

###### 15CRW VArios (06/01/2008)

##### 15CS Semáforos (06/01/2008)

###### 15CSS Semáforos (06/01/2008)

###### 15CSW Varios (06/01/2008)

##### 15CW Varios (06/01/2008)

###### 15CWW Varios (06/01/2008)

#### 15E ELECTRICIDAD (06/01/2008)

##### 15EA Acometidas (06/01/2008)

###### 15EAA Acometidas (06/01/2008)

###### 15EAW Varios (06/01/2008)

##### 15EE Redes enterradas (06/01/2008)

###### 15EEE Redes enterradas

**15EEE00002** m LÍNEA GEN. DE ALIMENT. 4x10 mm2 BAJO TUVO FIBROCEMENTO
Precio: 29.11
Línea repartidora enterrada a una profundidad no menor de 60 cm, instalada desde la caja general de protección hasta la centralización de contadores con cable de cobre de 4 conductores RZ1-K(AS) de 10 mm2 de sección nominal mínima en fases, colocada bajo tubo de fibrocemento ligero de 100 mm de diámetro protegido con hormigón HM-20, incluso conexiones, señalización y ayudas de albañilera; construida según REBT. Medida la longitud ejecutada.

| Código | Ud | Descripción | Rendimiento | Precio | Importe |
|---|---|---|---|---|---|
| ATC00100 | h | CUADRILLA ALBAÑILERÍA, FORMADA POR OFICIAL 1ª Y PEÓN ESP. | 0.1 | 38.75 | 3.88 |
| TO01800 | h | OF. 1ª ELECTRICISTA | 0.12 | 19.85 | 2.38 |
| CH04120 | m3 | HORMIGÓN HM-20/P/40/I, SUMINISTRADO | 0.081 | 54.45 | 4.41 |
| IE02500 | m | CABLE COBRE 1x10 mm2 RZ1-K(AS) | 4.04 | 3.58 | 14.46 |
| UE04300 | m | TUBO FIBROCEMENTO LIGERO DIÁM. 100 mm | 1.01 | 3.51 | 3.55 |
| WW00300 | u | MATERIAL COMPLEMENTARIO O PZAS. ESPECIALES | 0.5 | 0.55 | 0.28 |
| WW00400 | u | PEQUEÑO MATERIAL | 0.5 | 0.3 | 0.15 |
|  |  | Total |  |  | 29.11 |

**15EEE00003** m LÍNEA GEN. DE ALIMENT. 4x16 mm2 BAJO TUBO FIBROCEMENTO
Precio: 35.74
Línea repartidora enterrada a una profundidad no menor de 60 cm, instalada desde la caja general de protección hasta la centralización de contadores con cable de cobre de 4 conductores RZ1-K(AS) de 16 mm2 de sección nominal mínima en fases, colocada bajo tubo de fibrocemento ligero de 100 mm de diámetro protegido con hormigón HM-20, incluso conexiones, señalización y ayudas de albañilería; construida según REBT. Medida la longitud ejecutada.

| Código | Ud | Descripción | Rendimiento | Precio | Importe |
|---|---|---|---|---|---|
| ATC00100 | h | CUADRILLA ALBAÑILERÍA, FORMADA POR OFICIAL 1ª Y PEÓN ESP. | 0.1 | 38.75 | 3.88 |
| TO01800 | h | OF. 1ª ELECTRICISTA | 0.12 | 19.85 | 2.38 |
| CH04120 | m3 | HORMIGÓN HM-20/P/40/I, SUMINISTRADO | 0.081 | 54.45 | 4.41 |
| IE02700 | m | CABLE COBRE 1x16 mm2 RZ1-K(AS) | 4.04 | 5.22 | 21.09 |
| UE04300 | m | TUBO FIBROCEMENTO LIGERO DIÁM. 100 mm | 1.01 | 3.51 | 3.55 |
| WW00300 | u | MATERIAL COMPLEMENTARIO O PZAS. ESPECIALES | 0.5 | 0.55 | 0.28 |
| WW00400 | u | PEQUEÑO MATERIAL | 0.5 | 0.3 | 0.15 |
|  |  | Total |  |  | 35.74 |

**15EEE00004** m LÍNEA GEN. DE ALIMENT. 3x25+1x16 mm2 BAJO TUBO FIBROCEMENTO
Precio: 44.37
Línea repartidora enterrada a una profundidad no menor de 60 cm, instalada desde la caja general de protección hasta la centralización de contadores con cable de cobre de 3 conductores RZ1-K(AS) de 25 mm2 y 1 conductor RZ1-K(AS) de 16 mm2 de sección nominal mínima en fase, de aislamiento termoplástico para 1000 v.,colocada bajo tubo de fibrocemento ligero de 100 mm de diámetro protegido con hormigón HM-20, incluso conexiones, señalización y ayudas de albañilería; construida según REBT. Medida la longitud ejecutada.

| Código | Ud | Descripción | Rendimiento | Precio | Importe |
|---|---|---|---|---|---|
| ATC00100 | h | CUADRILLA ALBAÑILERÍA, FORMADA POR OFICIAL 1ª Y PEÓN ESP. | 0.1 | 38.75 | 3.88 |
| TO01800 | h | OF. 1ª ELECTRICISTA | 0.15 | 19.85 | 2.98 |
| CH04120 | m3 | HORMIGÓN HM-20/P/40/I, SUMINISTRADO | 0.081 | 54.45 | 4.41 |
| IE02700 | m | CABLE COBRE 1x16 mm2 RZ1-K(AS) | 1.01 | 5.22 | 5.27 |
| IE02900 | m | CABLE COBRE 1x25 mm2 RZ1-K(AS) | 3.03 | 7.87 | 23.85 |
| UE04300 | m | TUBO FIBROCEMENTO LIGERO DIÁM. 100 mm | 1.01 | 3.51 | 3.55 |
| WW00300 | u | MATERIAL COMPLEMENTARIO O PZAS. ESPECIALES | 0.5 | 0.55 | 0.28 |
| WW00400 | u | PEQUEÑO MATERIAL | 0.5 | 0.3 | 0.15 |
|  |  | Total |  |  | 44.37 |

**15EEE00012** m LÍNEA GEN. DE ALIMENT. 4x10 mm2 BAJO TUBO PVC
Precio: 27.21
Línea repartidora enterrada a una profundidad no menor de 60 cm, instalada desde la caja general de protección hasta la centralización de contadores con cable de cobre de 4 conductores RZ1-K(AS) de 10 mm2 de sección nominal mínima en fases, colocada bajo tubería de PVC ligera de 90 mm de diámetro protegido con hormigón HM-20, incluso conexiones, señalización y ayudas de albñileria; construida según REBT. Medida la longitud ejecutada.

| Código | Ud | Descripción | Rendimiento | Precio | Importe |
|---|---|---|---|---|---|
| ATC00100 | h | CUADRILLA ALBAÑILERÍA, FORMADA POR OFICIAL 1ª Y PEÓN ESP. | 0.1 | 38.75 | 3.88 |
| TO01800 | h | OF. 1ª ELECTRICISTA | 0.12 | 19.85 | 2.38 |
| CH04120 | m3 | HORMIGÓN HM-20/P/40/I, SUMINISTRADO | 0.081 | 54.45 | 4.41 |
| IE02500 | m | CABLE COBRE 1x10 mm2 RZ1-K(AS) | 4.04 | 3.58 | 14.46 |
| UE04900 | m | TUBERÍA PVC LIGERA DIÁM. 90 mm PARA COND. CABLES | 1.01 | 1.63 | 1.65 |
| WW00300 | u | MATERIAL COMPLEMENTARIO O PZAS. ESPECIALES | 0.5 | 0.55 | 0.28 |
| WW00400 | u | PEQUEÑO MATERIAL | 0.5 | 0.3 | 0.15 |
|  |  | Total |  |  | 27.21 |

**15EEE00013** m LÍNEA GEN. DE ALIMENT. 4x16 mm2 BAJO TUBO PVC
Precio: 34.44
Línea repartidora enterrada a una profundidad no menor de 60 cm, instalada desde la caja general de protección hasta la centralización de contadores con cable de cobre de 4 conductores RZ1-K(AS) de 16 mm2 de sección nominal mínima en fases, colocada bajo tubería de PVC ligera de 90 mm de diámetro protegido con hormigón HM-20, incluso conexiones, señalización y ayudas de albañilería; construida según REBT. Medida la longitud ejecutada.

| Código | Ud | Descripción | Rendimiento | Precio | Importe |
|---|---|---|---|---|---|
| ATC00100 | h | CUADRILLA ALBAÑILERÍA, FORMADA POR OFICIAL 1ª Y PEÓN ESP. | 0.1 | 38.75 | 3.88 |
| TO01800 | h | OF. 1ª ELECTRICISTA | 0.15 | 19.85 | 2.98 |
| CH04120 | m3 | HORMIGÓN HM-20/P/40/I, SUMINISTRADO | 0.081 | 54.45 | 4.41 |
| IE02700 | m | CABLE COBRE 1x16 mm2 RZ1-K(AS) | 4.04 | 5.22 | 21.09 |
| UE04900 | m | TUBERÍA PVC LIGERA DIÁM. 90 mm PARA COND. CABLES | 1.01 | 1.63 | 1.65 |
| WW00300 | u | MATERIAL COMPLEMENTARIO O PZAS. ESPECIALES | 0.5 | 0.55 | 0.28 |
| WW00400 | u | PEQUEÑO MATERIAL | 0.5 | 0.3 | 0.15 |
|  |  | Total |  |  | 34.44 |

**15EEE00014** m LÍNEA GEN. DE ALIMENT. 3x25+1x16 mm2 BAJO TUBO PVC
Precio: 42.47
Línea repartidora enterrada a una profundidad no menor de 60 cm, instalada desde la caja general de protección hasta la centralización de contadores con cable de cobre de 3 conductores RZ1-K(AS) de 25 mm2 y 1 conductor RZ1-K(AS) de 16 mm2, de sección nominal mínima en fases, de aislamiento termoplástico para 1000 V, colocada bajo tubo de PVC ligera de 90 mm de diámetro protegido con hormigón HM-20, incluso conexiones, señalización y ayudas de albañilería; construida según REBT. Medida la longitud ejecutada.

| Código | Ud | Descripción | Rendimiento | Precio | Importe |
|---|---|---|---|---|---|
| ATC00100 | h | CUADRILLA ALBAÑILERÍA, FORMADA POR OFICIAL 1ª Y PEÓN ESP. | 0.1 | 38.75 | 3.88 |
| TO01800 | h | OF. 1ª ELECTRICISTA | 0.15 | 19.85 | 2.98 |
| CH04120 | m3 | HORMIGÓN HM-20/P/40/I, SUMINISTRADO | 0.081 | 54.45 | 4.41 |
| IE02700 | m | CABLE COBRE 1x16 mm2 RZ1-K(AS) | 1.01 | 5.22 | 5.27 |
| IE02900 | m | CABLE COBRE 1x25 mm2 RZ1-K(AS) | 3.03 | 7.87 | 23.85 |
| UE04900 | m | TUBERÍA PVC LIGERA DIÁM. 90 mm PARA COND. CABLES | 1.01 | 1.63 | 1.65 |
| WW00300 | u | MATERIAL COMPLEMENTARIO O PZAS. ESPECIALES | 0.5 | 0.55 | 0.28 |
| WW00400 | u | PEQUEÑO MATERIAL | 0.5 | 0.3 | 0.15 |
|  |  | Total |  |  | 42.47 |

**15EEE00015** m LÍNEA GEN. DE ALIMENT. 3x35+1x16 mm2 BAJO TUBO PVC
Precio: 52.1
Línea repartidora enterrada a una profundidad no menor de 60 cm, instalada desde la caja general de protección hasta la centralización de contadores con cable de cobre de 3 conductores RZ1-K(AS) de 35 mm2 y 1 conductor RZ1-K(AS) de 16 mm2, de sección nominal mínima en fases, de aislamiento termoplástico para 1000 V, colocada bajo tubería de PVC ligera de 110 mm de diámetro protegido con hormigón HM-20, incluso conexiones, señalización y ayudas de albañilería; construida según REBT. Medida la longitud ejecutada.

| Código | Ud | Descripción | Rendimiento | Precio | Importe |
|---|---|---|---|---|---|
| ATC00100 | h | CUADRILLA ALBAÑILERÍA, FORMADA POR OFICIAL 1ª Y PEÓN ESP. | 0.1 | 38.75 | 3.88 |
| TO01800 | h | OF. 1ª ELECTRICISTA | 0.16 | 19.85 | 3.18 |
| CH04120 | m3 | HORMIGÓN HM-20/P/40/I, SUMINISTRADO | 0.081 | 54.45 | 4.41 |
| IE02700 | m | CABLE COBRE 1x16 mm2 RZ1-K(AS) | 1.01 | 5.22 | 5.27 |
| IE03100 | m | CABLE COBRE 1x35 mm2 RZ1-K(AS) | 3.03 | 10.92 | 33.09 |
| UE05000 | m | TUBERÍA PVC LIGERA DIÁM. 110 mm PARA COND. CABLES | 1.01 | 1.82 | 1.84 |
| WW00300 | u | MATERIAL COMPLEMENTARIO O PZAS. ESPECIALES | 0.5 | 0.55 | 0.28 |
| WW00400 | u | PEQUEÑO MATERIAL | 0.5 | 0.3 | 0.15 |
|  |  | Total |  |  | 52.1 |

**15EEE00016** m LÍNEA GEN. DE ALIMENT. 3x50+1x25 mm2 BAJO TUBO PVC
Precio: 68.1
Línea repartidora enterrada a una profundidad no menor de 60 cm, instalada desde la caja general de protección hasta la centralización de contadores con cable de cobre de 3 conductores RZ1-K(AS) de 50 mm2 y 1 conductor RZ1-K(AS) de 25 mm2, de sección nominal mínima en fases de aislamiento para 1000 V, colocada bajo tubería de PVC ligera de 110 mm de diámetro protegido con hormigón HM-20, incluso conexiones, señalización y ayudas de albañilería; construida según REBT. Medida la longitud ejecutada.

| Código | Ud | Descripción | Rendimiento | Precio | Importe |
|---|---|---|---|---|---|
| ATC00100 | h | CUADRILLA ALBAÑILERÍA, FORMADA POR OFICIAL 1ª Y PEÓN ESP. | 0.1 | 38.75 | 3.88 |
| TO01800 | h | OF. 1ª ELECTRICISTA | 0.1 | 19.85 | 1.99 |
| CH04120 | m3 | HORMIGÓN HM-20/P/40/I, SUMINISTRADO | 0.081 | 54.45 | 4.41 |
| IE02900 | m | CABLE COBRE 1x25 mm2 RZ1-K(AS) | 1.01 | 7.87 | 7.95 |
| IE03250 | m | CABLE COBRE 1x50 mm2 RZ1-K(AS) | 3.03 | 15.71 | 47.60 |
| UE05000 | m | TUBERÍA PVC LIGERA DIÁM. 110 mm PARA COND. CABLES | 1.01 | 1.82 | 1.84 |
| WW00300 | u | MATERIAL COMPLEMENTARIO O PZAS. ESPECIALES | 0.5 | 0.55 | 0.28 |
| WW00400 | u | PEQUEÑO MATERIAL | 0.5 | 0.3 | 0.15 |
|  |  | Total |  |  | 68.1 |

**15EEE00101** m CIRCUITO ELÉC. C. COBRE 4x10 mm2 BAJO T. FIBROCEMENTO
Precio: 29.11
Circuito eléctrico enterrado a una profundidad no menor de 60 cm, instalado con cable de cobre de 4 conductores RZ1-K(AS) de 10 mm2 de sección nominal mínima en fases y aislamiento termoplástico para 1000 V, colocado bajo tubo de fibrocemento ligero de 100 mm de diámetro protegido con hormigón HM-20, incluso conexiones, señalización y ayudas de albañilería; construido según REBT. Medida la longitud ejecutada.

| Código | Ud | Descripción | Rendimiento | Precio | Importe |
|---|---|---|---|---|---|
| ATC00100 | h | CUADRILLA ALBAÑILERÍA, FORMADA POR OFICIAL 1ª Y PEÓN ESP. | 0.1 | 38.75 | 3.88 |
| TO01800 | h | OF. 1ª ELECTRICISTA | 0.12 | 19.85 | 2.38 |
| CH04120 | m3 | HORMIGÓN HM-20/P/40/I, SUMINISTRADO | 0.081 | 54.45 | 4.41 |
| IE02500 | m | CABLE COBRE 1x10 mm2 RZ1-K(AS) | 4.04 | 3.58 | 14.46 |
| UE04300 | m | TUBO FIBROCEMENTO LIGERO DIÁM. 100 mm | 1.01 | 3.51 | 3.55 |
| WW00300 | u | MATERIAL COMPLEMENTARIO O PZAS. ESPECIALES | 0.5 | 0.55 | 0.28 |
| WW00400 | u | PEQUEÑO MATERIAL | 0.5 | 0.3 | 0.15 |
|  |  | Total |  |  | 29.11 |

**15EEE00102** m CIRCUITO ELÉC. C. COBRE 4x16 mm2 BAJO T. FIBROCEMENTO
Precio: 36.34
Circuito eléctrico enterrado a una profundidad no menor de 60 cm, instalado con cable de cobre de 4 conductores RZ1-K(AS) de 16 mm2 de sección nominal mínima en fases, colocado bajo tubo de fibrocemento ligero de 100 mm de diámetro, protegido con hormigón HM-20, incluso conexiones, señalización y ayudas de albañilería; construido según REBT. Medida la longitud ejecutada.

| Código | Ud | Descripción | Rendimiento | Precio | Importe |
|---|---|---|---|---|---|
| ATC00100 | h | CUADRILLA ALBAÑILERÍA, FORMADA POR OFICIAL 1ª Y PEÓN ESP. | 0.1 | 38.75 | 3.88 |
| TO01800 | h | OF. 1ª ELECTRICISTA | 0.15 | 19.85 | 2.98 |
| CH04120 | m3 | HORMIGÓN HM-20/P/40/I, SUMINISTRADO | 0.081 | 54.45 | 4.41 |
| IE02700 | m | CABLE COBRE 1x16 mm2 RZ1-K(AS) | 4.04 | 5.22 | 21.09 |
| UE04300 | m | TUBO FIBROCEMENTO LIGERO DIÁM. 100 mm | 1.01 | 3.51 | 3.55 |
| WW00300 | u | MATERIAL COMPLEMENTARIO O PZAS. ESPECIALES | 0.5 | 0.55 | 0.28 |
| WW00400 | u | PEQUEÑO MATERIAL | 0.5 | 0.3 | 0.15 |
|  |  | Total |  |  | 36.34 |

**15EEE00103** m CIRCUITO ELÉC. D. COBRE 3x25+1x16 mm2 BAJO T. FIBROCEMENTO
Precio: 44.37
Circuito eléctrico enterrado a una profundidad no menor de 60 cm, instalado con cable de cobre de 3 conductores RZ1-K(AS) de 25 mm2 y 1 conductor RZ1-K(AS) de 16 mm2 de sección nominal mínima en fases, colocado bajo tubo de fibrocemento ligero de 100 mm de diámetro protegido con hormigón HM-20, incluso conexiones, señalización y ayudas de albañilería; construido según REBT. Medida la longitud ejecutada.

| Código | Ud | Descripción | Rendimiento | Precio | Importe |
|---|---|---|---|---|---|
| ATC00100 | h | CUADRILLA ALBAÑILERÍA, FORMADA POR OFICIAL 1ª Y PEÓN ESP. | 0.1 | 38.75 | 3.88 |
| TO01800 | h | OF. 1ª ELECTRICISTA | 0.15 | 19.85 | 2.98 |
| CH04120 | m3 | HORMIGÓN HM-20/P/40/I, SUMINISTRADO | 0.081 | 54.45 | 4.41 |
| IE02700 | m | CABLE COBRE 1x16 mm2 RZ1-K(AS) | 1.01 | 5.22 | 5.27 |
| IE02900 | m | CABLE COBRE 1x25 mm2 RZ1-K(AS) | 3.03 | 7.87 | 23.85 |
| UE04300 | m | TUBO FIBROCEMENTO LIGERO DIÁM. 100 mm | 1.01 | 3.51 | 3.55 |
| WW00300 | u | MATERIAL COMPLEMENTARIO O PZAS. ESPECIALES | 0.5 | 0.55 | 0.28 |
| WW00400 | u | PEQUEÑO MATERIAL | 0.5 | 0.3 | 0.15 |
|  |  | Total |  |  | 44.37 |

**15EEE00104** m CIRCUITO ELÉC. C. COBRE 3x35+1x16 mm2 BAJO T. FIBROCEMENTO
Precio: 53.81
Circuito eléctrico enterrado a una profundidad no menor de 60 cm, instalado con cable de cobre de 3 conductores RZ1-K(AS) de 35 mm2 y 1 conductor RZ1-K(AS) de 16 mm2 de sección nominal mínima en fases, colocado bajo tubo de fibrocemento ligero de 100 mm de diámetro protegido con hormigón HM-20, incluso conexiones, señalización y ayudas de albañilería; construido según REBT. Medida la longitud ejecutada.

| Código | Ud | Descripción | Rendimiento | Precio | Importe |
|---|---|---|---|---|---|
| ATC00100 | h | CUADRILLA ALBAÑILERÍA, FORMADA POR OFICIAL 1ª Y PEÓN ESP. | 0.1 | 38.75 | 3.88 |
| TO01800 | h | OF. 1ª ELECTRICISTA | 0.16 | 19.85 | 3.18 |
| CH04120 | m3 | HORMIGÓN HM-20/P/40/I, SUMINISTRADO | 0.081 | 54.45 | 4.41 |
| IE02700 | m | CABLE COBRE 1x16 mm2 RZ1-K(AS) | 1.01 | 5.22 | 5.27 |
| IE03100 | m | CABLE COBRE 1x35 mm2 RZ1-K(AS) | 3.03 | 10.92 | 33.09 |
| UE04300 | m | TUBO FIBROCEMENTO LIGERO DIÁM. 100 mm | 1.01 | 3.51 | 3.55 |
| WW00300 | u | MATERIAL COMPLEMENTARIO O PZAS. ESPECIALES | 0.5 | 0.55 | 0.28 |
| WW00400 | u | PEQUEÑO MATERIAL | 0.5 | 0.3 | 0.15 |
|  |  | Total |  |  | 53.81 |

**15EEE00105** m CIRCUITO ELÉC. C. COBRE 3x50+1x25 mm2 BAJO T. FIBROCEMENTO
Precio: 72.58
Circuito eléctrico enterrado a una profundidad no menor de 60 cm, instalado con cable de cobre de 3 conductores RZ1-K(AS) de 50 mm2 y 1 conductor RZ1-K(AS) de 25 mm2 de sección nominal mínima en fases, colocado bajo tubo de fibrocemento ligero de 100 mm de diámetro protegido con hormigón HM-20, incluso conexiones, señalización y ayudas de albañilería; construido según REBT. Medida la longitud ejecutada.

| Código | Ud | Descripción | Rendimiento | Precio | Importe |
|---|---|---|---|---|---|
| ATC00100 | h | CUADRILLA ALBAÑILERÍA, FORMADA POR OFICIAL 1ª Y PEÓN ESP. | 0.1 | 38.75 | 3.88 |
| TO01800 | h | OF. 1ª ELECTRICISTA | 0.24 | 19.85 | 4.76 |
| CH04120 | m3 | HORMIGÓN HM-20/P/40/I, SUMINISTRADO | 0.081 | 54.45 | 4.41 |
| IE02900 | m | CABLE COBRE 1x25 mm2 RZ1-K(AS) | 1.01 | 7.87 | 7.95 |
| IE03250 | m | CABLE COBRE 1x50 mm2 RZ1-K(AS) | 3.03 | 15.71 | 47.60 |
| UE04300 | m | TUBO FIBROCEMENTO LIGERO DIÁM. 100 mm | 1.01 | 3.51 | 3.55 |
| WW00300 | u | MATERIAL COMPLEMENTARIO O PZAS. ESPECIALES | 0.5 | 0.55 | 0.28 |
| WW00400 | u | PEQUEÑO MATERIAL | 0.5 | 0.3 | 0.15 |
|  |  | Total |  |  | 72.58 |

**15EEE00111** m CIRCUITO ELÉC. C. COBRE 4x10 mm2 BAJO T. PVC
Precio: 27.21
Circuito eléctrico enterrado a una profundidad no menor de 60 cm, instalado con cable de cobre de 4 conductores RZ1-K(AS) de 10 mm2 de sección nominal mínima en fases, colocado bajo tubería de PVC ligera de 90 mm de diámetro, protegido con hormigón HM-20, incluso conexiones, señalización y ayudas de albañilería; construido según REBT. Medida la longitud ejecutada.

| Código | Ud | Descripción | Rendimiento | Precio | Importe |
|---|---|---|---|---|---|
| ATC00100 | h | CUADRILLA ALBAÑILERÍA, FORMADA POR OFICIAL 1ª Y PEÓN ESP. | 0.1 | 38.75 | 3.88 |
| TO01800 | h | OF. 1ª ELECTRICISTA | 0.12 | 19.85 | 2.38 |
| CH04120 | m3 | HORMIGÓN HM-20/P/40/I, SUMINISTRADO | 0.081 | 54.45 | 4.41 |
| IE02500 | m | CABLE COBRE 1x10 mm2 RZ1-K(AS) | 4.04 | 3.58 | 14.46 |
| UE04900 | m | TUBERÍA PVC LIGERA DIÁM. 90 mm PARA COND. CABLES | 1.01 | 1.63 | 1.65 |
| WW00300 | u | MATERIAL COMPLEMENTARIO O PZAS. ESPECIALES | 0.5 | 0.55 | 0.28 |
| WW00400 | u | PEQUEÑO MATERIAL | 0.5 | 0.3 | 0.15 |
|  |  | Total |  |  | 27.21 |

**15EEE00112** m CIRCUITO ELÉC. C. COBRE 4x16 mm2 BAJO T. PVC
Precio: 33.84
Circuito eléctrico enterrado a una profundidad no menor de 60 cm, instalado con cable de cobre de 4 conductores RZ1-K(AS) de 16 mm2 de sección nominal mínima en fases, colocado bajo tubería de PVC ligera de 90 mm de diámetro, protegido con hormigón HM-20, incluso conexiones, señalización y ayudas de albañilería; construido según REBT. Medida la longitud ejecutada.

| Código | Ud | Descripción | Rendimiento | Precio | Importe |
|---|---|---|---|---|---|
| ATC00100 | h | CUADRILLA ALBAÑILERÍA, FORMADA POR OFICIAL 1ª Y PEÓN ESP. | 0.1 | 38.75 | 3.88 |
| TO01800 | h | OF. 1ª ELECTRICISTA | 0.12 | 19.85 | 2.38 |
| CH04120 | m3 | HORMIGÓN HM-20/P/40/I, SUMINISTRADO | 0.081 | 54.45 | 4.41 |
| IE02700 | m | CABLE COBRE 1x16 mm2 RZ1-K(AS) | 4.04 | 5.22 | 21.09 |
| UE04900 | m | TUBERÍA PVC LIGERA DIÁM. 90 mm PARA COND. CABLES | 1.01 | 1.63 | 1.65 |
| WW00300 | u | MATERIAL COMPLEMENTARIO O PZAS. ESPECIALES | 0.5 | 0.55 | 0.28 |
| WW00400 | u | PEQUEÑO MATERIAL | 0.5 | 0.3 | 0.15 |
|  |  | Total |  |  | 33.84 |

**15EEE00113** m CIRCUITO ELÉC. C. COBRE 3x25+1x16 mm2 BAJO T. PVC
Precio: 42.47
Circuito eléctrico enterrado a una profundidad no menor de 60 cm, instalado con cable de cobre de 3 conductores RZ1-K(AS) de 25 mm2 y 1 conductor RZ1-K(AS) de 16 mm2 de sección nominal mínima en fases, colocado bajo tubería de PVC ligera de 90 mm de diámetro,protegido con hormigón HM-20, incluso conexiones, señalización y ayudas de albañilería; construido según REBT. Medida la longitud ejecutada.

| Código | Ud | Descripción | Rendimiento | Precio | Importe |
|---|---|---|---|---|---|
| ATC00100 | h | CUADRILLA ALBAÑILERÍA, FORMADA POR OFICIAL 1ª Y PEÓN ESP. | 0.1 | 38.75 | 3.88 |
| TO01800 | h | OF. 1ª ELECTRICISTA | 0.15 | 19.85 | 2.98 |
| CH04120 | m3 | HORMIGÓN HM-20/P/40/I, SUMINISTRADO | 0.081 | 54.45 | 4.41 |
| IE02700 | m | CABLE COBRE 1x16 mm2 RZ1-K(AS) | 1.01 | 5.22 | 5.27 |
| IE02900 | m | CABLE COBRE 1x25 mm2 RZ1-K(AS) | 3.03 | 7.87 | 23.85 |
| UE04900 | m | TUBERÍA PVC LIGERA DIÁM. 90 mm PARA COND. CABLES | 1.01 | 1.63 | 1.65 |
| WW00300 | u | MATERIAL COMPLEMENTARIO O PZAS. ESPECIALES | 0.5 | 0.55 | 0.28 |
| WW00400 | u | PEQUEÑO MATERIAL | 0.5 | 0.3 | 0.15 |
|  |  | Total |  |  | 42.47 |

**15EEE00114** m CIRCUITO ELÉC. C. COBRE 3x35+1x16 mm2 BAJO T. PVC
Precio: 52.1
Circuito eléctrico enterrado a una profundidad no menor de 60 cm, instalado con cable de cobre de 3 conductores RZ1-K(AS) de 35 mm2 y 1 conductor RZ1-K(AS) de 16 mm2 de sección nominal mínima en fases, colocado bajo tubería de PVC ligera de 110 mm de diámetro,protegido con hormigón HM-20, incluso conexiones, señalización y ayudas de albañilería; construido según REBT. Medida la longitud ejecutada.

| Código | Ud | Descripción | Rendimiento | Precio | Importe |
|---|---|---|---|---|---|
| ATC00100 | h | CUADRILLA ALBAÑILERÍA, FORMADA POR OFICIAL 1ª Y PEÓN ESP. | 0.1 | 38.75 | 3.88 |
| TO01800 | h | OF. 1ª ELECTRICISTA | 0.16 | 19.85 | 3.18 |
| CH04120 | m3 | HORMIGÓN HM-20/P/40/I, SUMINISTRADO | 0.081 | 54.45 | 4.41 |
| IE02700 | m | CABLE COBRE 1x16 mm2 RZ1-K(AS) | 1.01 | 5.22 | 5.27 |
| IE03100 | m | CABLE COBRE 1x35 mm2 RZ1-K(AS) | 3.03 | 10.92 | 33.09 |
| UE05000 | m | TUBERÍA PVC LIGERA DIÁM. 110 mm PARA COND. CABLES | 1.01 | 1.82 | 1.84 |
| WW00300 | u | MATERIAL COMPLEMENTARIO O PZAS. ESPECIALES | 0.5 | 0.55 | 0.28 |
| WW00400 | u | PEQUEÑO MATERIAL | 0.5 | 0.3 | 0.15 |
|  |  | Total |  |  | 52.1 |

**15EEE00115** m CIRCUITO ELÉC. C. COBRE 3x50+1x25 mm2 BAJO T. PVC
Precio: 70.87
Circuito eléctrico enterrado a una profundidad no menor de 60 cm, instalado con cable de cobre de 3 conductores RZ1-K(AS) de 50 mm2 y 1 conductor RZ1-K(AS) de 25 mm2 de sección nominal mínima en fases, colocado bajo tubería de PVC ligera de 110 mm de diámetro,protegido con hormigón HM-20, incluso conexiones, señalización y ayudas de albañilería; construido según REBT. Medida la longitud ejecutada.

| Código | Ud | Descripción | Rendimiento | Precio | Importe |
|---|---|---|---|---|---|
| ATC00100 | h | CUADRILLA ALBAÑILERÍA, FORMADA POR OFICIAL 1ª Y PEÓN ESP. | 0.1 | 38.75 | 3.88 |
| TO01800 | h | OF. 1ª ELECTRICISTA | 0.24 | 19.85 | 4.76 |
| CH04120 | m3 | HORMIGÓN HM-20/P/40/I, SUMINISTRADO | 0.081 | 54.45 | 4.41 |
| IE02900 | m | CABLE COBRE 1x25 mm2 RZ1-K(AS) | 1.01 | 7.87 | 7.95 |
| IE03250 | m | CABLE COBRE 1x50 mm2 RZ1-K(AS) | 3.03 | 15.71 | 47.60 |
| UE05000 | m | TUBERÍA PVC LIGERA DIÁM. 110 mm PARA COND. CABLES | 1.01 | 1.82 | 1.84 |
| WW00300 | u | MATERIAL COMPLEMENTARIO O PZAS. ESPECIALES | 0.5 | 0.55 | 0.28 |
| WW00400 | u | PEQUEÑO MATERIAL | 0.5 | 0.3 | 0.15 |
|  |  | Total |  |  | 70.87 |

**15EEE00116** m CIRCUITO ELÉC. C. COBRE 3x95+1x50 mm2 BAJO T. PVC
Precio: 118.78
Circuito eléctrico enterrado a una profundidad no menor de 60 cm, instalado con cable de cobre de 3 conductores RZ1-K(AS) de 95 mm2 y 1 conductor RZ1-K(AS) de 50 mm2 de sección nominal mínima en fases, colocado bajo tubería de PVC ligera de 125 mm de diámetro,protegido con hormigón HM-20, incluso conexiones, señalización y ayudas de albañilería; construido según REBT. Medida la longitud ejecutada.

| Código | Ud | Descripción | Rendimiento | Precio | Importe |
|---|---|---|---|---|---|
| ATC00100 | h | CUADRILLA ALBAÑILERÍA, FORMADA POR OFICIAL 1ª Y PEÓN ESP. | 0.1 | 38.75 | 3.88 |
| TO01800 | h | OF. 1ª ELECTRICISTA | 0.3 | 19.85 | 5.96 |
| CH04120 | m3 | HORMIGÓN HM-20/P/40/I, SUMINISTRADO | 0.081 | 54.45 | 4.41 |
| IE03250 | m | CABLE COBRE 1x50 mm2 RZ1-K(AS) | 1.01 | 15.71 | 15.87 |
| IE03500 | m | CABLE COBRE 1x95 mm2 RZ1-K(AS) | 3.03 | 28.36 | 85.93 |
| UE05100 | m | TUBERÍA PVC LIGERA DIÁM. 125 mm PARA COND. CABLES | 1.01 | 2.28 | 2.30 |
| WW00300 | u | MATERIAL COMPLEMENTARIO O PZAS. ESPECIALES | 0.5 | 0.55 | 0.28 |
| WW00400 | u | PEQUEÑO MATERIAL | 0.5 | 0.3 | 0.15 |
|  |  | Total |  |  | 118.78 |

**15EEE00200** m CIRCUITO ELÉC. C. COBRE 4x 6 mm2 PROT. L/MACIZO
Precio: 8.07
Circuito eléctrico enterrado a una profundidad no menor de 60 cm, instalado con cable de cobre de 4 conductores RZ1-K(AS) de 6 mm2 de sección nominal mínima en fases, protegido con ladrillo macizo y capa de arena, incluso conexiones, señalización y ayudas de albañilería; construido según REBT. Medida la longitud ejecutada.

| Código | Ud | Descripción | Rendimiento | Precio | Importe |
|---|---|---|---|---|---|
| ATC00100 | h | CUADRILLA ALBAÑILERÍA, FORMADA POR OFICIAL 1ª Y PEÓN ESP. | 0.08 | 38.75 | 3.10 |
| TO01800 | h | OF. 1ª ELECTRICISTA | 0.12 | 19.85 | 2.38 |
| AA00300 | m3 | ARENA GRUESA | 0.05 | 10.06 | 0.50 |
| FL00800 | mu | LADRILLO MACIZO DE TEJAR 24x11,5x3,5 cm | 0.007 | 236.83 | 1.66 |
| WW00300 | u | MATERIAL COMPLEMENTARIO O PZAS. ESPECIALES | 0.5 | 0.55 | 0.28 |
| WW00400 | u | PEQUEÑO MATERIAL | 0.5 | 0.3 | 0.15 |
|  |  | Total |  |  | 8.07 |

**15EEE00201** m CIRCUITO ELÉC. C. COBRE 4x10 mm2 PROT. L/MACIZO
Precio: 22.53
Circuito eléctrico enterrado a una profundidad no menor de 60 cm, instalado con cable de cobre de 4 conductores RZ1-K(AS) de 10 mm2 de sección nominal mínima en fases, protegido con ladrillo macizo y capa de arena, incluso conexiones, señalización y ayudas de albañilería; construido según REBT. Medida la longitud ejecutada.

| Código | Ud | Descripción | Rendimiento | Precio | Importe |
|---|---|---|---|---|---|
| ATC00100 | h | CUADRILLA ALBAÑILERÍA, FORMADA POR OFICIAL 1ª Y PEÓN ESP. | 0.08 | 38.75 | 3.10 |
| TO01800 | h | OF. 1ª ELECTRICISTA | 0.12 | 19.85 | 2.38 |
| AA00300 | m3 | ARENA GRUESA | 0.05 | 10.06 | 0.50 |
| FL00800 | mu | LADRILLO MACIZO DE TEJAR 24x11,5x3,5 cm | 0.007 | 236.83 | 1.66 |
| IE02500 | m | CABLE COBRE 1x10 mm2 RZ1-K(AS) | 4.04 | 3.58 | 14.46 |
| WW00300 | u | MATERIAL COMPLEMENTARIO O PZAS. ESPECIALES | 0.5 | 0.55 | 0.28 |
| WW00400 | u | PEQUEÑO MATERIAL | 0.5 | 0.3 | 0.15 |
|  |  | Total |  |  | 22.53 |

**15EEE00202** m CIRCUITO ELÉC. C. COBRE 4x16 mm2 PROT. L/MACIZO
Precio: 29.76
Circuito eléctrico enterrado a una profundidad no menor de 60 cm, instalado con cable de cobre de 4 conductores RZ1-K(AS) de 16 mm2 de sección nominal mínima en fases, protegido con ladrillo macizo y capa de arena, incluso conexiones, señalización y ayudas de albañilería; construido según REBT. Medida la longitud ejecutada.

| Código | Ud | Descripción | Rendimiento | Precio | Importe |
|---|---|---|---|---|---|
| ATC00100 | h | CUADRILLA ALBAÑILERÍA, FORMADA POR OFICIAL 1ª Y PEÓN ESP. | 0.08 | 38.75 | 3.10 |
| TO01800 | h | OF. 1ª ELECTRICISTA | 0.15 | 19.85 | 2.98 |
| AA00300 | m3 | ARENA GRUESA | 0.05 | 10.06 | 0.50 |
| FL00800 | mu | LADRILLO MACIZO DE TEJAR 24x11,5x3,5 cm | 0.007 | 236.83 | 1.66 |
| IE02700 | m | CABLE COBRE 1x16 mm2 RZ1-K(AS) | 4.04 | 5.22 | 21.09 |
| WW00300 | u | MATERIAL COMPLEMENTARIO O PZAS. ESPECIALES | 0.5 | 0.55 | 0.28 |
| WW00400 | u | PEQUEÑO MATERIAL | 0.5 | 0.3 | 0.15 |
|  |  | Total |  |  | 29.76 |

**15EEE00203** m CIRCUITO ELÉC. C. COBRE 3x25+1x16 mm2 PROT. L/MACIZO
Precio: 37.79
Circuito eléctrico enterrado a una profundidad no menor de 60 cm, instalado con cable de cobre de 3 conductores RZ1-K(AS) de 25 mm2 y 1 conductor RZ1-K(AS) de 16 mm2 de sección nominal mínima en fases, protegido con ladrillo macizo y capa de arena, incluso conexiones, señalización y ayudas de albañilería; construido según REBT. Medida la longitud ejecutada.

| Código | Ud | Descripción | Rendimiento | Precio | Importe |
|---|---|---|---|---|---|
| ATC00100 | h | CUADRILLA ALBAÑILERÍA, FORMADA POR OFICIAL 1ª Y PEÓN ESP. | 0.08 | 38.75 | 3.10 |
| TO01800 | h | OF. 1ª ELECTRICISTA | 0.15 | 19.85 | 2.98 |
| AA00300 | m3 | ARENA GRUESA | 0.05 | 10.06 | 0.50 |
| FL00800 | mu | LADRILLO MACIZO DE TEJAR 24x11,5x3,5 cm | 0.007 | 236.83 | 1.66 |
| IE02700 | m | CABLE COBRE 1x16 mm2 RZ1-K(AS) | 1.01 | 5.22 | 5.27 |
| IE02900 | m | CABLE COBRE 1x25 mm2 RZ1-K(AS) | 3.03 | 7.87 | 23.85 |
| WW00300 | u | MATERIAL COMPLEMENTARIO O PZAS. ESPECIALES | 0.5 | 0.55 | 0.28 |
| WW00400 | u | PEQUEÑO MATERIAL | 0.5 | 0.3 | 0.15 |
|  |  | Total |  |  | 37.79 |

**15EEE00204** m CIRCUITO ELÉC. C. COBRE 3x35+1x16 mm2 PROT. L/MACIZO
Precio: 47.23
Circuito eléctrico enterrado a una profundidad no menor de 60 cm, instalado con cable de cobre de 3 conductores RZ1-K(AS) de 35 mm2 y 1 conductor RZ1-K(AS) de 16 mm2 de sección nominal mínima en fases, protegido con ladrillo macizo y capa de arena, incluso conexiones, señalizaciones y ayudas de albañilería; construido según REBT. Medida la longitud ejecutada.

| Código | Ud | Descripción | Rendimiento | Precio | Importe |
|---|---|---|---|---|---|
| ATC00100 | h | CUADRILLA ALBAÑILERÍA, FORMADA POR OFICIAL 1ª Y PEÓN ESP. | 0.08 | 38.75 | 3.10 |
| TO01800 | h | OF. 1ª ELECTRICISTA | 0.16 | 19.85 | 3.18 |
| AA00300 | m3 | ARENA GRUESA | 0.05 | 10.06 | 0.50 |
| FL00800 | mu | LADRILLO MACIZO DE TEJAR 24x11,5x3,5 cm | 0.007 | 236.83 | 1.66 |
| IE02700 | m | CABLE COBRE 1x16 mm2 RZ1-K(AS) | 1.01 | 5.22 | 5.27 |
| IE03100 | m | CABLE COBRE 1x35 mm2 RZ1-K(AS) | 3.03 | 10.92 | 33.09 |
| WW00300 | u | MATERIAL COMPLEMENTARIO O PZAS. ESPECIALES | 0.5 | 0.55 | 0.28 |
| WW00400 | u | PEQUEÑO MATERIAL | 0.5 | 0.3 | 0.15 |
|  |  | Total |  |  | 47.23 |

**15EEE00205** m CIRCUITO ELÉC. C. COBRE 3x50+1x25 mm2 PROT. L/MACIZO
Precio: 66
Circuito eléctrico enterrado a una profundidad no menor de 60 cm, instalado con cable de cobre de 3 conductores RZ1-K(AS) de 50 mm2 y 1 conductor RZ1-K(AS) de 25 mm2 de sección nominal mínima en fases, protegido con ladrillo macizo y capa de arena, incluso conexiones, señalización y ayudas de albañilería; construido según REBT. Medida la longitud ejecutada.

| Código | Ud | Descripción | Rendimiento | Precio | Importe |
|---|---|---|---|---|---|
| ATC00100 | h | CUADRILLA ALBAÑILERÍA, FORMADA POR OFICIAL 1ª Y PEÓN ESP. | 0.08 | 38.75 | 3.10 |
| TO01800 | h | OF. 1ª ELECTRICISTA | 0.24 | 19.85 | 4.76 |
| AA00300 | m3 | ARENA GRUESA | 0.05 | 10.06 | 0.50 |
| FL00800 | mu | LADRILLO MACIZO DE TEJAR 24x11,5x3,5 cm | 0.007 | 236.83 | 1.66 |
| IE02900 | m | CABLE COBRE 1x25 mm2 RZ1-K(AS) | 1.01 | 7.87 | 7.95 |
| IE03250 | m | CABLE COBRE 1x50 mm2 RZ1-K(AS) | 3.03 | 15.71 | 47.60 |
| WW00300 | u | MATERIAL COMPLEMENTARIO O PZAS. ESPECIALES | 0.5 | 0.55 | 0.28 |
| WW00400 | u | PEQUEÑO MATERIAL | 0.5 | 0.3 | 0.15 |
|  |  | Total |  |  | 66 |

**15EEE00500** m CIRCUITO ELÉC. C. ALUM. 4x10 mm2 BAJO T. FIBROCEMENTO
Precio: 17.8
Circuito eléctrico enterrado a una profundidad no menor de 60 cm, instalado con cable de aluminio de 4 conductores de 10 mm2 de sección nominal mínima en fases y aislamiento termoplástico para 1000 V, colocado bajo tubo de fibrocemento ligero de 100 mm de diámetro protegido con hormigón HM-20, incluso conexiones, señalización y ayudas de albañilería; construido según REBT. Medida la longitud ejecutada.

| Código | Ud | Descripción | Rendimiento | Precio | Importe |
|---|---|---|---|---|---|
| ATC00100 | h | CUADRILLA ALBAÑILERÍA, FORMADA POR OFICIAL 1ª Y PEÓN ESP. | 0.1 | 38.75 | 3.88 |
| TO01800 | h | OF. 1ª ELECTRICISTA | 0.12 | 19.85 | 2.38 |
| CH04120 | m3 | HORMIGÓN HM-20/P/40/I, SUMINISTRADO | 0.081 | 54.45 | 4.41 |
| UE01100 | m | CABLE ALUMINIO 1x10 mm2/1000 V | 4.04 | 0.78 | 3.15 |
| UE04300 | m | TUBO FIBROCEMENTO LIGERO DIÁM. 100 mm | 1.01 | 3.51 | 3.55 |
| WW00300 | u | MATERIAL COMPLEMENTARIO O PZAS. ESPECIALES | 0.5 | 0.55 | 0.28 |
| WW00400 | u | PEQUEÑO MATERIAL | 0.5 | 0.3 | 0.15 |
|  |  | Total |  |  | 17.8 |

**15EEE00501** m CIRCUITO ELÉC. C. ALUM. 4x16 mm2 BAJO T. FIBROCEMENTO
Precio: 19.21
Circuito eléctrico enterrado a una profundidad no menor de 60 cm, instalado con cable de aluminio de 4 conductores de 16 mm2 de sección nominal mínima en fases y aislamiento termoplástico para 1000 V, colocado bajo tubo de fibrocemento ligero de 100 mm de diámetro protegido con hormigón HM-20, incluso conexiones, señalización y ayudas de albañilería; construido según REBT. Medida la longitud ejecutada.

| Código | Ud | Descripción | Rendimiento | Precio | Importe |
|---|---|---|---|---|---|
| ATC00100 | h | CUADRILLA ALBAÑILERÍA, FORMADA POR OFICIAL 1ª Y PEÓN ESP. | 0.1 | 38.75 | 3.88 |
| TO01800 | h | OF. 1ª ELECTRICISTA | 0.15 | 19.85 | 2.98 |
| CH04120 | m3 | HORMIGÓN HM-20/P/40/I, SUMINISTRADO | 0.081 | 54.45 | 4.41 |
| UE01200 | m | CABLE ALUMINIO 1X16 mm2/1000 V | 4.04 | 0.98 | 3.96 |
| UE04300 | m | TUBO FIBROCEMENTO LIGERO DIÁM. 100 mm | 1.01 | 3.51 | 3.55 |
| WW00300 | u | MATERIAL COMPLEMENTARIO O PZAS. ESPECIALES | 0.5 | 0.55 | 0.28 |
| WW00400 | u | PEQUEÑO MATERIAL | 0.5 | 0.3 | 0.15 |
|  |  | Total |  |  | 19.21 |

**15EEE00502** m CIRCUITO ELÉC. C. ALUM. 4x25 mm2 BAJO T. FIBROCEMENTO
Precio: 20.5
Circuito eléctrico enterrado a una profundidad no menor de 60 cm, instalado con cable de aluminio de 4 conductores de 25 mm2 de sección nominal mínima en fases y aislamiento termoplástico para 1000 V, colocado bajo tubo de fibrocemento ligero de 100 mm de diámetro protegido con hormigón HM-20, incluso conexiones, señalización y ayudas de albañilería; construido según REBT. Medida la longitud ejecutada.

| Código | Ud | Descripción | Rendimiento | Precio | Importe |
|---|---|---|---|---|---|
| ATC00100 | h | CUADRILLA ALBAÑILERÍA, FORMADA POR OFICIAL 1ª Y PEÓN ESP. | 0.1 | 38.75 | 3.88 |
| TO01800 | h | OF. 1ª ELECTRICISTA | 0.15 | 19.85 | 2.98 |
| CH04120 | m3 | HORMIGÓN HM-20/P/40/I, SUMINISTRADO | 0.081 | 54.45 | 4.41 |
| UE01300 | m | CABLE ALUMINIO 1x25 mm2/1000 V | 4.04 | 1.3 | 5.25 |
| UE04300 | m | TUBO FIBROCEMENTO LIGERO DIÁM. 100 mm | 1.01 | 3.51 | 3.55 |
| WW00300 | u | MATERIAL COMPLEMENTARIO O PZAS. ESPECIALES | 0.5 | 0.55 | 0.28 |
| WW00400 | u | PEQUEÑO MATERIAL | 0.5 | 0.3 | 0.15 |
|  |  | Total |  |  | 20.5 |

**15EEE00503** m CIRCUITO ELÉC. C. ALUM. 3x35+1x16 mm2 BAJO T. FIBROCEMENTO
Precio: 21.5
Circuito eléctrico enterrado a una profundidad no menor de 60 cm, instalado con cable de aluminio de 3 conductores de 35 mm2 y 1 conductor de 16 mm2 de sección nominal mínima en fases y aislamiento termoplástico para 1000 V, colocado bajo tubo de fibrocemento ligero de 100 mm de diámetro protegido con hormigón HM-20, incluso conexiones, señalización y ayudas de albañilería; construido según REBT. Medida la longitud ejecutada.

| Código | Ud | Descripción | Rendimiento | Precio | Importe |
|---|---|---|---|---|---|
| ATC00100 | h | CUADRILLA ALBAÑILERÍA, FORMADA POR OFICIAL 1ª Y PEÓN ESP. | 0.1 | 38.75 | 3.88 |
| TO01800 | h | OF. 1ª ELECTRICISTA | 0.16 | 19.85 | 3.18 |
| CH04120 | m3 | HORMIGÓN HM-20/P/40/I, SUMINISTRADO | 0.081 | 54.45 | 4.41 |
| UE01200 | m | CABLE ALUMINIO 1X16 mm2/1000 V | 1.01 | 0.98 | 0.99 |
| UE01400 | m | CABLE ALUMINIO 1x35 mm2/1000 V | 3.03 | 1.67 | 5.06 |
| UE04300 | m | TUBO FIBROCEMENTO LIGERO DIÁM. 100 mm | 1.01 | 3.51 | 3.55 |
| WW00300 | u | MATERIAL COMPLEMENTARIO O PZAS. ESPECIALES | 0.5 | 0.55 | 0.28 |
| WW00400 | u | PEQUEÑO MATERIAL | 0.5 | 0.3 | 0.15 |
|  |  | Total |  |  | 21.5 |

**15EEE00504** m CIRCUITO ELÉC. C. ALUM. 3x50+1x25 mm2 BAJO T. FIBROCEMENTO
Precio: 24.55
Circuito eléctrico enterrado a una profundidad no menor de 60 cm, instalado con cable de aluminio de 3 conductores de 50 mm2 y 1 conductor de 25 mm2 de sección nominal mínima en fases y aislamiento termoplástico para 1000 V, colocado bajo tubo de fibrocemento ligero de 100 mm de diámetro protegido con hormigón HM-20, incluso conexiones, señalización y ayudas de albañilería; construido según REBT. Medida la longitud ejecutada.

| Código | Ud | Descripción | Rendimiento | Precio | Importe |
|---|---|---|---|---|---|
| ATC00100 | h | CUADRILLA ALBAÑILERÍA, FORMADA POR OFICIAL 1ª Y PEÓN ESP. | 0.1 | 38.75 | 3.88 |
| TO01800 | h | OF. 1ª ELECTRICISTA | 0.24 | 19.85 | 4.76 |
| CH04120 | m3 | HORMIGÓN HM-20/P/40/I, SUMINISTRADO | 0.081 | 54.45 | 4.41 |
| UE01300 | m | CABLE ALUMINIO 1x25 mm2/1000 V | 1.01 | 1.3 | 1.31 |
| UE01500 | m | CABLE ALUMINIO 1x50 mm2/1000 V | 3.03 | 2.05 | 6.21 |
| UE04300 | m | TUBO FIBROCEMENTO LIGERO DIÁM. 100 mm | 1.01 | 3.51 | 3.55 |
| WW00300 | u | MATERIAL COMPLEMENTARIO O PZAS. ESPECIALES | 0.5 | 0.55 | 0.28 |
| WW00400 | u | PEQUEÑO MATERIAL | 0.5 | 0.3 | 0.15 |
|  |  | Total |  |  | 24.55 |

**15EEE00510** m CIRCUITO ELÉC. C. ALUM. 4x10 mm2 BAJO T. PVC
Precio: 15.9
Circuito eléctrico enterrado a una profundidad no menor de 60 cm, instalado con cable de aluminio de 4 conductores de 10 mm2 de sección nominal mínima en fases y aislamiento termoplástico para 1000 V, colocado bajo tubería de PVC ligera de 90 mm de diámetro, protegido con hormigón HM-20, incluso conexiones, señalización y ayudas de albañilería; construido según REBT. Medida la longitud ejecutada.

| Código | Ud | Descripción | Rendimiento | Precio | Importe |
|---|---|---|---|---|---|
| ATC00100 | h | CUADRILLA ALBAÑILERÍA, FORMADA POR OFICIAL 1ª Y PEÓN ESP. | 0.1 | 38.75 | 3.88 |
| TO01800 | h | OF. 1ª ELECTRICISTA | 0.12 | 19.85 | 2.38 |
| CH04120 | m3 | HORMIGÓN HM-20/P/40/I, SUMINISTRADO | 0.081 | 54.45 | 4.41 |
| UE01100 | m | CABLE ALUMINIO 1x10 mm2/1000 V | 4.04 | 0.78 | 3.15 |
| UE04900 | m | TUBERÍA PVC LIGERA DIÁM. 90 mm PARA COND. CABLES | 1.01 | 1.63 | 1.65 |
| WW00300 | u | MATERIAL COMPLEMENTARIO O PZAS. ESPECIALES | 0.5 | 0.55 | 0.28 |
| WW00400 | u | PEQUEÑO MATERIAL | 0.5 | 0.3 | 0.15 |
|  |  | Total |  |  | 15.9 |

**15EEE00511** m CIRCUITO ELÉC. C. ALUM. 4x16 mm2 BAJO T. PVC
Precio: 17.31
Circuito eléctrico enterrado a una profundidad no menor de 60 cm, instalado con cable de aluminio de 4 conductores de 16 mm2 de sección nominal mínima en fases y aislamiento termoplástico para 1000 V, colocado bajo tubería de PVC ligera de 90 mm de diámetro, protegido con hormigón HM-20, incluso conexiones, señalización y ayudas de albañilería; construido según REBT. Medida la longitud ejecutada.

| Código | Ud | Descripción | Rendimiento | Precio | Importe |
|---|---|---|---|---|---|
| ATC00100 | h | CUADRILLA ALBAÑILERÍA, FORMADA POR OFICIAL 1ª Y PEÓN ESP. | 0.1 | 38.75 | 3.88 |
| TO01800 | h | OF. 1ª ELECTRICISTA | 0.15 | 19.85 | 2.98 |
| CH04120 | m3 | HORMIGÓN HM-20/P/40/I, SUMINISTRADO | 0.081 | 54.45 | 4.41 |
| UE01200 | m | CABLE ALUMINIO 1X16 mm2/1000 V | 4.04 | 0.98 | 3.96 |
| UE04900 | m | TUBERÍA PVC LIGERA DIÁM. 90 mm PARA COND. CABLES | 1.01 | 1.63 | 1.65 |
| WW00300 | u | MATERIAL COMPLEMENTARIO O PZAS. ESPECIALES | 0.5 | 0.55 | 0.28 |
| WW00400 | u | PEQUEÑO MATERIAL | 0.5 | 0.3 | 0.15 |
|  |  | Total |  |  | 17.31 |

**15EEE00512** m CIRCUITO ELÉC. C. ALUM. 4x25 mm2 BAJO T. PVC
Precio: 18.6
Circuito eléctrico enterrado a una profundidad no menor de 60 cm, instalado con cable de aluminio de 4 conductores de 25 mm2 de sección nominal mínima en fases y aislamiento termoplástico para 1000 V, colocado bajo tubería de PVC ligera de 90 mm de diámetro, protegido con hormigón HM-20, incluso conexiones, señalización y ayudas de albañilería; construido según REBT. Medida la longitud ejecutada.

| Código | Ud | Descripción | Rendimiento | Precio | Importe |
|---|---|---|---|---|---|
| ATC00100 | h | CUADRILLA ALBAÑILERÍA, FORMADA POR OFICIAL 1ª Y PEÓN ESP. | 0.1 | 38.75 | 3.88 |
| TO01800 | h | OF. 1ª ELECTRICISTA | 0.15 | 19.85 | 2.98 |
| CH04120 | m3 | HORMIGÓN HM-20/P/40/I, SUMINISTRADO | 0.081 | 54.45 | 4.41 |
| UE01300 | m | CABLE ALUMINIO 1x25 mm2/1000 V | 4.04 | 1.3 | 5.25 |
| UE04900 | m | TUBERÍA PVC LIGERA DIÁM. 90 mm PARA COND. CABLES | 1.01 | 1.63 | 1.65 |
| WW00300 | u | MATERIAL COMPLEMENTARIO O PZAS. ESPECIALES | 0.5 | 0.55 | 0.28 |
| WW00400 | u | PEQUEÑO MATERIAL | 0.5 | 0.3 | 0.15 |
|  |  | Total |  |  | 18.6 |

**15EEE00513** m CIRCUITO ELÉC. C. ALUM. 3x35+1x16 mm2 BAJO T. PVC
Precio: 19.79
Circuito eléctrico enterrado a una profundidad no menor de 60 cm, instalado con cable de aluminio de 3 conductores de 35 mm2 y 1 conductor de 16 mm2 De sección nominal mínima en fases y aislamiento termoplástico para 1000 V, colocado bajo tubería de PVC ligera de 110 mm de diámetro, protegido con hormigón HM-20, incluso conexiones, señalización y ayudas de albañilería; construido según REBT. Medida la longitud ejecutada.

| Código | Ud | Descripción | Rendimiento | Precio | Importe |
|---|---|---|---|---|---|
| ATC00100 | h | CUADRILLA ALBAÑILERÍA, FORMADA POR OFICIAL 1ª Y PEÓN ESP. | 0.1 | 38.75 | 3.88 |
| TO01800 | h | OF. 1ª ELECTRICISTA | 0.16 | 19.85 | 3.18 |
| CH04120 | m3 | HORMIGÓN HM-20/P/40/I, SUMINISTRADO | 0.081 | 54.45 | 4.41 |
| UE01200 | m | CABLE ALUMINIO 1X16 mm2/1000 V | 1.01 | 0.98 | 0.99 |
| UE01400 | m | CABLE ALUMINIO 1x35 mm2/1000 V | 3.03 | 1.67 | 5.06 |
| UE05000 | m | TUBERÍA PVC LIGERA DIÁM. 110 mm PARA COND. CABLES | 1.01 | 1.82 | 1.84 |
| WW00300 | u | MATERIAL COMPLEMENTARIO O PZAS. ESPECIALES | 0.5 | 0.55 | 0.28 |
| WW00400 | u | PEQUEÑO MATERIAL | 0.5 | 0.3 | 0.15 |
|  |  | Total |  |  | 19.79 |

**15EEE00514** m CIRCUITO ELÉC. C. ALUM. 3x50+1x25 mm2 BAJO T. PVC
Precio: 22.84
Circuito eléctrico enterrado a una profundidad no menor de 60 cm, instalado con cable de aluminio de 3 conductores de 50 mm2 y 1 conductor de 25 mm2De sección nominal mínima en fases y aislamiento termoplástico para 1000 V, colocado bajo tubería de PVC ligera de 110 mm de diámetro,protegido con hormigón HM-20, incluso conexiones, señalización y ayudas de albañilería; construido según REBT. Medida la longitud ejecutada.

| Código | Ud | Descripción | Rendimiento | Precio | Importe |
|---|---|---|---|---|---|
| ATC00100 | h | CUADRILLA ALBAÑILERÍA, FORMADA POR OFICIAL 1ª Y PEÓN ESP. | 0.1 | 38.75 | 3.88 |
| TO01800 | h | OF. 1ª ELECTRICISTA | 0.24 | 19.85 | 4.76 |
| CH04120 | m3 | HORMIGÓN HM-20/P/40/I, SUMINISTRADO | 0.081 | 54.45 | 4.41 |
| UE01300 | m | CABLE ALUMINIO 1x25 mm2/1000 V | 1.01 | 1.3 | 1.31 |
| UE01500 | m | CABLE ALUMINIO 1x50 mm2/1000 V | 3.03 | 2.05 | 6.21 |
| UE05000 | m | TUBERÍA PVC LIGERA DIÁM. 110 mm PARA COND. CABLES | 1.01 | 1.82 | 1.84 |
| WW00300 | u | MATERIAL COMPLEMENTARIO O PZAS. ESPECIALES | 0.5 | 0.55 | 0.28 |
| WW00400 | u | PEQUEÑO MATERIAL | 0.5 | 0.3 | 0.15 |
|  |  | Total |  |  | 22.84 |

**15EEE00515** m CIRCUITO ELÉC. C. ALUM. 3x70+1x35 mm2 BAJO T. PVC
Precio: 24.46
Circuito eléctrico enterrado a una profundidad no menor de 60 cm, instalado con cable de aluminio de 3 conductores de 70 mm2 y 1 conductor de 35 mm2De sección nominal mínima en fases y aislamiento termoplástico para 1000 V, colocado bajo tubería de PVC ligera de 110 mm de diámetro,protegido con hormigón HM-20, incluso conexiones, señalización y ayudas de albañilería; construido según REBT. Medida la longitud ejecutada.

| Código | Ud | Descripción | Rendimiento | Precio | Importe |
|---|---|---|---|---|---|
| ATC00100 | h | CUADRILLA ALBAÑILERÍA, FORMADA POR OFICIAL 1ª Y PEÓN ESP. | 0.1 | 38.75 | 3.88 |
| TO01800 | h | OF. 1ª ELECTRICISTA | 0.27 | 19.85 | 5.36 |
| CH04120 | m3 | HORMIGÓN HM-20/P/40/I, SUMINISTRADO | 0.081 | 54.45 | 4.41 |
| UE01400 | m | CABLE ALUMINIO 1x35 mm2/1000 V | 1.01 | 1.67 | 1.69 |
| UE01600 | m | CABLE ALUMINIO 1x70 mm2/1000 V | 3.03 | 2.26 | 6.85 |
| UE05000 | m | TUBERÍA PVC LIGERA DIÁM. 110 mm PARA COND. CABLES | 1.01 | 1.82 | 1.84 |
| WW00300 | u | MATERIAL COMPLEMENTARIO O PZAS. ESPECIALES | 0.5 | 0.55 | 0.28 |
| WW00400 | u | PEQUEÑO MATERIAL | 0.5 | 0.3 | 0.15 |
|  |  | Total |  |  | 24.46 |

**15EEE00516** m CIRCUITO ELÉC. C. ALUM. 3x95+1x50 mm2 BAJO T. PVC
Precio: 29.38
Circuito eléctrico enterrado a una profundidad no menor de 60 cm, instalado con cable de aluminio de 3 conductores de 95 mm2 y 1 conductor de 50 mm2De sección nominal mínima en fases y aislamiento termoplástico para 1000 V, colocado bajo tubería de PVC ligera de 125 mm de diámetro,protegido con hormigón HM-20, incluso conexiones, señalización y ayudas de albañilería; construido según REBT. Medida la longitud ejecutada.

| Código | Ud | Descripción | Rendimiento | Precio | Importe |
|---|---|---|---|---|---|
| ATC00100 | h | CUADRILLA ALBAÑILERÍA, FORMADA POR OFICIAL 1ª Y PEÓN ESP. | 0.1 | 38.75 | 3.88 |
| TO01800 | h | OF. 1ª ELECTRICISTA | 0.3 | 19.85 | 5.96 |
| CH04120 | m3 | HORMIGÓN HM-20/P/40/I, SUMINISTRADO | 0.081 | 54.45 | 4.41 |
| UE01500 | m | CABLE ALUMINIO 1x50 mm2/1000 V | 1.01 | 2.05 | 2.07 |
| UE01700 | m | CABLE ALUMINIO 1x95 mm2/1000 V | 3.03 | 3.41 | 10.33 |
| UE05100 | m | TUBERÍA PVC LIGERA DIÁM. 125 mm PARA COND. CABLES | 1.01 | 2.28 | 2.30 |
| WW00300 | u | MATERIAL COMPLEMENTARIO O PZAS. ESPECIALES | 0.5 | 0.55 | 0.28 |
| WW00400 | u | PEQUEÑO MATERIAL | 0.5 | 0.3 | 0.15 |
|  |  | Total |  |  | 29.38 |

**15EEE00517** m CIRCUITO ELÉC. C. ALUM. 3x120+1x70 mm2 BAJO T. PVC
Precio: 31.15
Circuito eléctrico enterrado a una profundidad no menor de 60 cm, instalado con cable de aluminio de 3 conductores de 120 mm2 y 1 conductor de 70 mm2De sección nominal mínima en fases y aislamiento termoplástico para 1000 V, colocado bajo tubería de PVC ligera de 125 mm de diámetro, protegido con hormigón HM-20, incluso conexiones, señalización y ayudas de albañilería; construido según REBT. Medida la longitud ejecutada.

| Código | Ud | Descripción | Rendimiento | Precio | Importe |
|---|---|---|---|---|---|
| ATC00100 | h | CUADRILLA ALBAÑILERÍA, FORMADA POR OFICIAL 1ª Y PEÓN ESP. | 0.1 | 38.75 | 3.88 |
| TO01800 | h | OF. 1ª ELECTRICISTA | 0.33 | 19.85 | 6.55 |
| CH04120 | m3 | HORMIGÓN HM-20/P/40/I, SUMINISTRADO | 0.081 | 54.45 | 4.41 |
| UE01600 | m | CABLE ALUMINIO 1x70 mm2/1000 V | 1.01 | 2.26 | 2.28 |
| UE01800 | m | CABLE ALUMINIO 1X120mm2/1000 V | 3.03 | 3.73 | 11.30 |
| UE05100 | m | TUBERÍA PVC LIGERA DIÁM. 125 mm PARA COND. CABLES | 1.01 | 2.28 | 2.30 |
| WW00300 | u | MATERIAL COMPLEMENTARIO O PZAS. ESPECIALES | 0.5 | 0.55 | 0.28 |
| WW00400 | u | PEQUEÑO MATERIAL | 0.5 | 0.3 | 0.15 |
|  |  | Total |  |  | 31.15 |

**15EEE00600** m CIRCUITO ELÉC. C. ALUM. 4x10 mm2 PROT. L/MACIZO
Precio: 11.22
Circuito eléctrico enterrado a una profundidad no menor de 60 cm, instalado con cable de aluminio de 4 conductores de 10 mm2 de sección nominal mínima en fases y aislamiento termoplástico para 1000 V, protegido con ladrillo macizo y capa de arena, incluso conexiones, señalización y ayudas de albañilería; construido según REBT. Medida la longitud ejecutada.

| Código | Ud | Descripción | Rendimiento | Precio | Importe |
|---|---|---|---|---|---|
| ATC00100 | h | CUADRILLA ALBAÑILERÍA, FORMADA POR OFICIAL 1ª Y PEÓN ESP. | 0.08 | 38.75 | 3.10 |
| TO01800 | h | OF. 1ª ELECTRICISTA | 0.12 | 19.85 | 2.38 |
| AA00300 | m3 | ARENA GRUESA | 0.05 | 10.06 | 0.50 |
| FL00800 | mu | LADRILLO MACIZO DE TEJAR 24x11,5x3,5 cm | 0.007 | 236.83 | 1.66 |
| UE01100 | m | CABLE ALUMINIO 1x10 mm2/1000 V | 4.04 | 0.78 | 3.15 |
| WW00300 | u | MATERIAL COMPLEMENTARIO O PZAS. ESPECIALES | 0.5 | 0.55 | 0.28 |
| WW00400 | u | PEQUEÑO MATERIAL | 0.5 | 0.3 | 0.15 |
|  |  | Total |  |  | 11.22 |

**15EEE00601** m CIRCUITO ELÉC. C. ALUM. 4x16 mm2 PROT. L/MACIZO
Precio: 12.03
Circuito eléctrico enterrado a una profundidad no menor de 60 cm, instalado con cable de aluminio de 4 conductores de 16 mm2 de sección nominal mínima en fases y aislamiento termoplástico para 1000 V, protegido con ladrillo macizo y capa de arena, incluso conexiones, señalización y ayudas de albañilería; construido según REBT. Medida la longitud ejecutada.

| Código | Ud | Descripción | Rendimiento | Precio | Importe |
|---|---|---|---|---|---|
| ATC00100 | h | CUADRILLA ALBAÑILERÍA, FORMADA POR OFICIAL 1ª Y PEÓN ESP. | 0.08 | 38.75 | 3.10 |
| TO01800 | h | OF. 1ª ELECTRICISTA | 0.12 | 19.85 | 2.38 |
| AA00300 | m3 | ARENA GRUESA | 0.05 | 10.06 | 0.50 |
| FL00800 | mu | LADRILLO MACIZO DE TEJAR 24x11,5x3,5 cm | 0.007 | 236.83 | 1.66 |
| UE01200 | m | CABLE ALUMINIO 1X16 mm2/1000 V | 4.04 | 0.98 | 3.96 |
| WW00300 | u | MATERIAL COMPLEMENTARIO O PZAS. ESPECIALES | 0.5 | 0.55 | 0.28 |
| WW00400 | u | PEQUEÑO MATERIAL | 0.5 | 0.3 | 0.15 |
|  |  | Total |  |  | 12.03 |

**15EEE00602** m CIRCUITO ELÉC. C. ALUM. 4x25 mm2 PROT. L/MACIZO
Precio: 13.92
Circuito eléctrico enterrado a una profundidad no menor de 60 cm, instalado con cable de aluminio de 4 conductores de 25 mm2 de sección nominal mínima en fases y aislamiento termoplástico para 1000 V, protegido con ladrillo macizo y capa de arena, incluso conexiones, señalización y ayudas de albañilería; construido según REBT. Medida la longitud ejecutada.

| Código | Ud | Descripción | Rendimiento | Precio | Importe |
|---|---|---|---|---|---|
| ATC00100 | h | CUADRILLA ALBAÑILERÍA, FORMADA POR OFICIAL 1ª Y PEÓN ESP. | 0.08 | 38.75 | 3.10 |
| TO01800 | h | OF. 1ª ELECTRICISTA | 0.15 | 19.85 | 2.98 |
| AA00300 | m3 | ARENA GRUESA | 0.05 | 10.06 | 0.50 |
| FL00800 | mu | LADRILLO MACIZO DE TEJAR 24x11,5x3,5 cm | 0.007 | 236.83 | 1.66 |
| UE01300 | m | CABLE ALUMINIO 1x25 mm2/1000 V | 4.04 | 1.3 | 5.25 |
| WW00300 | u | MATERIAL COMPLEMENTARIO O PZAS. ESPECIALES | 0.5 | 0.55 | 0.28 |
| WW00400 | u | PEQUEÑO MATERIAL | 0.5 | 0.3 | 0.15 |
|  |  | Total |  |  | 13.92 |

**15EEE00603** m CIRCUITO ELÉC. C. ALUM. 3x35+1x16 mm2 PROT. L/MACIZO
Precio: 14.92
Circuito eléctrico enterrado a una profundidad no menor de 60 cm, instalado con cable de aluminio de 3 conductores de 35 mm2 y 1 conductor de 16 mm2 de sección nominal mínima en fases y aislamiento termoplástico para 1000 V, protegido con ladrillo macizo y capa de arena, incluso conexiones, señalización y ayudas de albañilería; construido según REBT. Medida la longitud ejecutada.

| Código | Ud | Descripción | Rendimiento | Precio | Importe |
|---|---|---|---|---|---|
| ATC00100 | h | CUADRILLA ALBAÑILERÍA, FORMADA POR OFICIAL 1ª Y PEÓN ESP. | 0.08 | 38.75 | 3.10 |
| TO01800 | h | OF. 1ª ELECTRICISTA | 0.16 | 19.85 | 3.18 |
| AA00300 | m3 | ARENA GRUESA | 0.05 | 10.06 | 0.50 |
| FL00800 | mu | LADRILLO MACIZO DE TEJAR 24x11,5x3,5 cm | 0.007 | 236.83 | 1.66 |
| UE01200 | m | CABLE ALUMINIO 1X16 mm2/1000 V | 1.01 | 0.98 | 0.99 |
| UE01400 | m | CABLE ALUMINIO 1x35 mm2/1000 V | 3.03 | 1.67 | 5.06 |
| WW00300 | u | MATERIAL COMPLEMENTARIO O PZAS. ESPECIALES | 0.5 | 0.55 | 0.28 |
| WW00400 | u | PEQUEÑO MATERIAL | 0.5 | 0.3 | 0.15 |
|  |  | Total |  |  | 14.92 |

**15EEE00604** m CIRCUITO ELÉC. C. ALUM. 3x50+1x25 mm2 PROT. L/MACIZO
Precio: 17.97
Circuito eléctrico enterrado a una profundidad no menor de 60 cm, instalado con cable de aluminio de 3 conductores de 50 mm2 y 1 conductor de 25 mm2 de sección nominal mínima en fases y aislamiento termoplástico para 1000 V, protegido con ladrillo macizo y capa de arena, incluso conexiones, señalización y ayudas de albañilería; construido según REBT. Medida la longitud ejecutada.

| Código | Ud | Descripción | Rendimiento | Precio | Importe |
|---|---|---|---|---|---|
| ATC00100 | h | CUADRILLA ALBAÑILERÍA, FORMADA POR OFICIAL 1ª Y PEÓN ESP. | 0.08 | 38.75 | 3.10 |
| TO01800 | h | OF. 1ª ELECTRICISTA | 0.24 | 19.85 | 4.76 |
| AA00300 | m3 | ARENA GRUESA | 0.05 | 10.06 | 0.50 |
| FL00800 | mu | LADRILLO MACIZO DE TEJAR 24x11,5x3,5 cm | 0.007 | 236.83 | 1.66 |
| UE01300 | m | CABLE ALUMINIO 1x25 mm2/1000 V | 1.01 | 1.3 | 1.31 |
| UE01500 | m | CABLE ALUMINIO 1x50 mm2/1000 V | 3.03 | 2.05 | 6.21 |
| WW00300 | u | MATERIAL COMPLEMENTARIO O PZAS. ESPECIALES | 0.5 | 0.55 | 0.28 |
| WW00400 | u | PEQUEÑO MATERIAL | 0.5 | 0.3 | 0.15 |
|  |  | Total |  |  | 17.97 |

**15EEE00605** m CIRCUITO ELÉC. C. ALUM. 3x70+1x35 mm2 PROT. L/MACIZO
Precio: 19.59
Circuito eléctrico enterrado a una profundidad no menor de 60 cm, instalado con cable de aluminio de 3 conductores de 70 mm2 y 1 conductor de 35 mm2 de sección nominal mínima en fases y aislamiento termoplástico para 1000 V, protegido con ladrillo macizo y capa de arena, incluso conexiones, señalización y ayudas de albañilería; construido según REBT. Medida la longitud ejecutada.

| Código | Ud | Descripción | Rendimiento | Precio | Importe |
|---|---|---|---|---|---|
| ATC00100 | h | CUADRILLA ALBAÑILERÍA, FORMADA POR OFICIAL 1ª Y PEÓN ESP. | 0.08 | 38.75 | 3.10 |
| TO01800 | h | OF. 1ª ELECTRICISTA | 0.27 | 19.85 | 5.36 |
| AA00300 | m3 | ARENA GRUESA | 0.05 | 10.06 | 0.50 |
| FL00800 | mu | LADRILLO MACIZO DE TEJAR 24x11,5x3,5 cm | 0.007 | 236.83 | 1.66 |
| UE01400 | m | CABLE ALUMINIO 1x35 mm2/1000 V | 1.01 | 1.67 | 1.69 |
| UE01600 | m | CABLE ALUMINIO 1x70 mm2/1000 V | 3.03 | 2.26 | 6.85 |
| WW00300 | u | MATERIAL COMPLEMENTARIO O PZAS. ESPECIALES | 0.5 | 0.55 | 0.28 |
| WW00400 | u | PEQUEÑO MATERIAL | 0.5 | 0.3 | 0.15 |
|  |  | Total |  |  | 19.59 |

**15EEE00606** m CIRCUITO ELÉC. C. ALUM. 3x95+1x50 mm2 PROT. L/MACIZO
Precio: 24.05
Circuito eléctrico enterrado a una profundidad no menor de 60 cm, instalado con cable de aluminio de 3 conductores de 95 mm2 y 1 conductor de 50 mm2 de sección nominal mínima en fases y aislamiento termoplástico para 1000 V, protegido con ladrillo macizo y capa de arena, incluso conexiones, señalización y ayudas de albañilería; construido según REBT. Medida la longitud ejecutada.

| Código | Ud | Descripción | Rendimiento | Precio | Importe |
|---|---|---|---|---|---|
| ATC00100 | h | CUADRILLA ALBAÑILERÍA, FORMADA POR OFICIAL 1ª Y PEÓN ESP. | 0.08 | 38.75 | 3.10 |
| TO01800 | h | OF. 1ª ELECTRICISTA | 0.3 | 19.85 | 5.96 |
| AA00300 | m3 | ARENA GRUESA | 0.05 | 10.06 | 0.50 |
| FL00800 | mu | LADRILLO MACIZO DE TEJAR 24x11,5x3,5 cm | 0.007 | 236.83 | 1.66 |
| UE01500 | m | CABLE ALUMINIO 1x50 mm2/1000 V | 1.01 | 2.05 | 2.07 |
| UE01700 | m | CABLE ALUMINIO 1x95 mm2/1000 V | 3.03 | 3.41 | 10.33 |
| WW00300 | u | MATERIAL COMPLEMENTARIO O PZAS. ESPECIALES | 0.5 | 0.55 | 0.28 |
| WW00400 | u | PEQUEÑO MATERIAL | 0.5 | 0.3 | 0.15 |
|  |  | Total |  |  | 24.05 |

**15EEE00607** m CIRCUITO ELÉC. C. ALUM. 3x120+1x70 mm2 PROT. L/MACIZO
Precio: 25.82
Circuito eléctrico enterrado a una profundidad no menor de 60 cm, instalado con cable de aluminio de 3 conductores de 120 mm2 y 1 conductor de 70 mm2 de sección nominal mínima en fases y aislamiento termoplástico para 1000 V, protegido con ladrillo macizo y capa de arena, incluso conexiones, señalización y ayudas de albañilería; construido según REBT. Medida la longitud ejecutada.

| Código | Ud | Descripción | Rendimiento | Precio | Importe |
|---|---|---|---|---|---|
| ATC00100 | h | CUADRILLA ALBAÑILERÍA, FORMADA POR OFICIAL 1ª Y PEÓN ESP. | 0.08 | 38.75 | 3.10 |
| TO01800 | h | OF. 1ª ELECTRICISTA | 0.33 | 19.85 | 6.55 |
| AA00300 | m3 | ARENA GRUESA | 0.05 | 10.06 | 0.50 |
| FL00800 | mu | LADRILLO MACIZO DE TEJAR 24x11,5x3,5 cm | 0.007 | 236.83 | 1.66 |
| UE01600 | m | CABLE ALUMINIO 1x70 mm2/1000 V | 1.01 | 2.26 | 2.28 |
| UE01800 | m | CABLE ALUMINIO 1X120mm2/1000 V | 3.03 | 3.73 | 11.30 |
| WW00300 | u | MATERIAL COMPLEMENTARIO O PZAS. ESPECIALES | 0.5 | 0.55 | 0.28 |
| WW00400 | u | PEQUEÑO MATERIAL | 0.5 | 0.3 | 0.15 |
|  |  | Total |  |  | 25.82 |

###### 15EEW Varios (06/01/2008)

##### 15EP Alumbrado público (06/01/2008)

###### 15EPP Alumbrado público

**15EPP00003** m CIRCUITO ALUMBRADO 2x6 mm2 BAJO T. FIBROCEMENTO
Precio: 18.15
Circuito para alumbrado público, instalado con cable de cobre de 2 conductores H07V-K de 6 mm2 de sección nominal mínima enterrado y aislado bajo tubo de fibrocemento ligero de 60 mm de diámetro, en zanja no menor de 60 cm de profundidad con lecho de arena, incluso conexiones, señalización, excavación y relleno; construido según Ordenanza Municipal y REBT. Medida la longitud ejecutada.

| Código | Ud | Descripción | Rendimiento | Precio | Importe |
|---|---|---|---|---|---|
| TO01800 | h | OF. 1ª ELECTRICISTA | 0.04 | 19.85 | 0.79 |
| TP00100 | h | PEÓN ESPECIAL | 0.48 | 18.9 | 9.07 |
| AA00300 | m3 | ARENA GRUESA | 0.06 | 10.06 | 0.60 |
| IE02200 | m | CABLE COBRE 1x6 mm2 H07V-K | 2.02 | 1.91 | 3.86 |
| UE04100 | m | TUBO FIBROCEMENTO LIGERO DIÁM. 60 mm | 1.01 | 2.28 | 2.30 |
| ME00400 | h | RETROEXCAVADORA | 0.015 | 34.98 | 0.52 |
| MR00200 | h | PISÓN MECÁNICO MANUAL | 0.264 | 3.01 | 0.79 |
| WW00300 | u | MATERIAL COMPLEMENTARIO O PZAS. ESPECIALES | 0.25 | 0.55 | 0.14 |
| WW00400 | u | PEQUEÑO MATERIAL | 0.25 | 0.3 | 0.08 |
|  |  | Total |  |  | 18.15 |

**15EPP00004** m CIRCUITO ALUMBRADO 2x10 mm2 BAJO T. FIBROCEMENTO
Precio: 21.7
Circuito para alumbrado público, instalado con cable de cobre de 2 conductores H07V-K(AS) de 10 mm2 de sección nominal mínima enterrado y aislado bajo tubo de fibrocemento ligero de 60 mm de diámetro, en zanja no menor de 60 cm de profundidad con lecho de arena, incluso conexiones, señalización, excavación y relleno; construido según Ordenanza Municipal y REBT. Medida la longitud ejecutada.

| Código | Ud | Descripción | Rendimiento | Precio | Importe |
|---|---|---|---|---|---|
| TO01800 | h | OF. 1ª ELECTRICISTA | 0.04 | 19.85 | 0.79 |
| TP00100 | h | PEÓN ESPECIAL | 0.48 | 18.9 | 9.07 |
| AA00300 | m3 | ARENA GRUESA | 0.06 | 10.06 | 0.60 |
| IE02400 | m | CABLE COBRE 1x10 mm2 H07V-K(AS) | 2.02 | 3.67 | 7.41 |
| UE04100 | m | TUBO FIBROCEMENTO LIGERO DIÁM. 60 mm | 1.01 | 2.28 | 2.30 |
| ME00400 | h | RETROEXCAVADORA | 0.015 | 34.98 | 0.52 |
| MR00200 | h | PISÓN MECÁNICO MANUAL | 0.264 | 3.01 | 0.79 |
| WW00300 | u | MATERIAL COMPLEMENTARIO O PZAS. ESPECIALES | 0.25 | 0.55 | 0.14 |
| WW00400 | u | PEQUEÑO MATERIAL | 0.25 | 0.3 | 0.08 |
|  |  | Total |  |  | 21.7 |

**15EPP00022** m CIRCUITO ALUMBRADO 4x4 mm2 BAJO T. PVC
Precio: 17.46
Circuito para alumbrado público, instalado con cable de cobre de 4 conductores H07V-K de 4 mm2 de sección nominal mínima enterrado y aislado bajo tubo de PVC flexible, corrugado de 48 mm de diámetro, en zanja no menor de 60 cm de profundidad con lecho de arena, incluso conexiones, señalización, excavación y relleno; construido según Ordenanza Municipal y REBT. Medida la longitud ejecutada.

| Código | Ud | Descripción | Rendimiento | Precio | Importe |
|---|---|---|---|---|---|
| TO01800 | h | OF. 1ª ELECTRICISTA | 0.035 | 19.85 | 0.69 |
| TP00100 | h | PEÓN ESPECIAL | 0.45 | 18.9 | 8.51 |
| AA00300 | m3 | ARENA GRUESA | 0.06 | 10.06 | 0.60 |
| IE02100 | m | CABLE COBRE 1x4 mm2 H07V-K | 4.04 | 1.28 | 5.17 |
| IE12400 | m | TUBO PVC FLEXIBLE CORRUGADO DIÁM. 48 mm | 1.01 | 0.95 | 0.96 |
| ME00400 | h | RETROEXCAVADORA | 0.015 | 34.98 | 0.52 |
| MR00200 | h | PISÓN MECÁNICO MANUAL | 0.264 | 3.01 | 0.79 |
| WW00300 | u | MATERIAL COMPLEMENTARIO O PZAS. ESPECIALES | 0.25 | 0.55 | 0.14 |
| WW00400 | u | PEQUEÑO MATERIAL | 0.25 | 0.3 | 0.08 |
|  |  | Total |  |  | 17.46 |

**15EPP00023** m CIRCUITO ALUMBRADO 4x6 mm2 BAJO T. PVC
Precio: 20.01
Circuito para alumbrado público, instalado con cable de cobre de 4 conductores H07V-K de 6 mm2 de sección nominal mínima enterrado y aislado bajo tubo de PVC flexible, corrugado de 48 mm de diámetro, en zanja no menor de 60 cm de profundidad con lecho de arena, incluso conexiones, señalización, excavación y relleno; construido según Ordenanza Municipal y REBT. Medida la longitud ejecutada.

| Código | Ud | Descripción | Rendimiento | Precio | Importe |
|---|---|---|---|---|---|
| TO01800 | h | OF. 1ª ELECTRICISTA | 0.035 | 19.85 | 0.69 |
| TP00100 | h | PEÓN ESPECIAL | 0.45 | 18.9 | 8.51 |
| AA00300 | m3 | ARENA GRUESA | 0.06 | 10.06 | 0.60 |
| IE02200 | m | CABLE COBRE 1x6 mm2 H07V-K | 4.04 | 1.91 | 7.72 |
| IE12400 | m | TUBO PVC FLEXIBLE CORRUGADO DIÁM. 48 mm | 1.01 | 0.95 | 0.96 |
| ME00400 | h | RETROEXCAVADORA | 0.015 | 34.98 | 0.52 |
| MR00200 | h | PISÓN MECÁNICO MANUAL | 0.264 | 3.01 | 0.79 |
| WW00300 | u | MATERIAL COMPLEMENTARIO O PZAS. ESPECIALES | 0.25 | 0.55 | 0.14 |
| WW00400 | u | PEQUEÑO MATERIAL | 0.25 | 0.3 | 0.08 |
|  |  | Total |  |  | 20.01 |

**15EPP00051** u FAROLA CHAPA A. GALVANIZADO 9 m
Precio: 658.45
Farola formada por: baculo de 9 m y brazo de 2 m, de chapa de acero galvanizado; luminaria estanca con armadura y reflector de aluminio anodizado cerrada con globo de metacrilato transparente, lámpara de vapor de mercurio, de color corregido, de 250 W, reactancia, equipo para lámpara y toma de tierra, incluso colocación, conexión y ayudas de albañilería; construida según Ordenanza Municipal y REBT. Medida la cantidad ejecutada.

| Código | Ud | Descripción | Rendimiento | Precio | Importe |
|---|---|---|---|---|---|
| ATC00100 | h | CUADRILLA ALBAÑILERÍA, FORMADA POR OFICIAL 1ª Y PEÓN ESP. | 0.4 | 38.75 | 15.50 |
| TO01800 | h | OF. 1ª ELECTRICISTA | 5.5 | 19.85 | 109.18 |
| CH04120 | m3 | HORMIGÓN HM-20/P/40/I, SUMINISTRADO | 0.834 | 54.45 | 45.41 |
| IE02000 | m | CABLE COBRE 1x2,5 mm2 H07V-K | 26 | 0.83 | 21.58 |
| IE11300 | u | PICA DE ACERO COBRIZADO (2 m) GRA. | 1 | 20.03 | 20.03 |
| UE00300 | u | BÁCULO ACERO GALVANIZADO 9 m Y BRAZO 1,5 m | 1 | 290.41 | 290.41 |
| UE00700 | u | BRAZO ACERO GALVANIZADO 2 m | 1 | 40.62 | 40.62 |
| UE03200 | u | LÁMPARA VAPOR MERCURIO C.C. 250 W | 1 | 18.54 | 18.54 |
| UE03400 | u | LUMINARIA ESTANCA CON REFLECTOR Y GLOBO | 1 | 85.58 | 85.58 |
| WW00300 | u | MATERIAL COMPLEMENTARIO O PZAS. ESPECIALES | 20 | 0.55 | 11.00 |
| WW00400 | u | PEQUEÑO MATERIAL | 2 | 0.3 | 0.60 |
|  |  | Total |  |  | 658.45 |

**15EPP00101** u FAROLA CHAPA ALUMINIO ANODIZADO 3,70 m
Precio: 412.02
Farola formada por: baculo recto de 3,70 m de chapa de aluminio anodizado, farol esferico de politeno mateado de una sola pieza y 450 mm de diámetro, lámpara de vapor de mercurio, de color corregido, de 125 W, reactancia, equipo para lámpara y toma de tierra, incluso colocación, conexión, pequeño material y ayudas de albañilería; construida según Ordenanza Municipal y REBT. Medida la cantidad ejecutada.

| Código | Ud | Descripción | Rendimiento | Precio | Importe |
|---|---|---|---|---|---|
| ATC00100 | h | CUADRILLA ALBAÑILERÍA, FORMADA POR OFICIAL 1ª Y PEÓN ESP. | 0.3 | 38.75 | 11.63 |
| TO01800 | h | OF. 1ª ELECTRICISTA | 3 | 19.85 | 59.55 |
| CH04120 | m3 | HORMIGÓN HM-20/P/40/I, SUMINISTRADO | 0.27 | 54.45 | 14.70 |
| IE02000 | m | CABLE COBRE 1x2,5 mm2 H07V-K | 12 | 0.83 | 9.96 |
| IE11300 | u | PICA DE ACERO COBRIZADO (2 m) GRA. | 1 | 20.03 | 20.03 |
| UE00500 | u | BÁCULO RECTO ALUMINIO ANODIZADO 3,70 m | 1 | 182.87 | 182.87 |
| UE02800 | u | FAROL ESFERICO POLIETILENO MATEADO DIÁM. 450 mm | 1 | 92.15 | 92.15 |
| UE03100 | u | LÁMPARA VAPOR MERCURIO C.C. 125 W | 1 | 9.53 | 9.53 |
| WW00300 | u | MATERIAL COMPLEMENTARIO O PZAS. ESPECIALES | 20 | 0.55 | 11.00 |
| WW00400 | u | PEQUEÑO MATERIAL | 2 | 0.3 | 0.60 |
|  |  | Total |  |  | 412.02 |

**15EPP00102** u FAROLA CHAPA AC. GALVANIZADO 3,70 m
Precio: 226.14
Farola formada por: baculo recto de 3,70 m de chapa de acero galvanizado, farol esferico de metacrilato opal de 450 mm de diámetro, lámpara de vapor de mercurio, de color corregido, de 125 W, reactancia, equipo para lámpara y toma de tierra, incluso colocación, conexión, pequeño material y ayudas de albañilería; construida según Ordenanza Municipal y REBT. Medida la cantidad ejecutada.

| Código | Ud | Descripción | Rendimiento | Precio | Importe |
|---|---|---|---|---|---|
| ATC00100 | h | CUADRILLA ALBAÑILERÍA, FORMADA POR OFICIAL 1ª Y PEÓN ESP. | 0.3 | 38.75 | 11.63 |
| TO01800 | h | OF. 1ª ELECTRICISTA | 3 | 19.85 | 59.55 |
| CH04120 | m3 | HORMIGÓN HM-20/P/40/I, SUMINISTRADO | 0.27 | 54.45 | 14.70 |
| IE02000 | m | CABLE COBRE 1x2,5 mm2 H07V-K | 12 | 0.83 | 9.96 |
| IE11300 | u | PICA DE ACERO COBRIZADO (2 m) GRA. | 1 | 20.03 | 20.03 |
| UE00400 | u | BÁCULO RECTO ACERO GALVANIZADO 3,70 m | 1 | 69.49 | 69.49 |
| UE02700 | u | FAROL ESFERICO METACRILATO OPAL DIÁM. 450 mm | 1 | 19.65 | 19.65 |
| UE03100 | u | LÁMPARA VAPOR MERCURIO C.C. 125 W | 1 | 9.53 | 9.53 |
| WW00300 | u | MATERIAL COMPLEMENTARIO O PZAS. ESPECIALES | 20 | 0.55 | 11.00 |
| WW00400 | u | PEQUEÑO MATERIAL | 2 | 0.3 | 0.60 |
|  |  | Total |  |  | 226.14 |

**15EPP00110** u FAROLA TRADICIONAL CHAPA AC. GALVANIZADO 3,70 m
Precio: 308.57
Farola tipo tradicional formada por: baculo recto de 3,70 m y farol de chapa de acero galvanizado, difusor de vidrio impreso, lámpara de vapor de mercurio, de color corregido, de 125 W, reactancia, equipo para lámpara y toma de tierra, incluso colocación, conexión, pequeño material y ayudas de albañilería; construida según Ordenanza Municipal y REBT. Medida la cantidad ejecutada.

| Código | Ud | Descripción | Rendimiento | Precio | Importe |
|---|---|---|---|---|---|
| ATC00100 | h | CUADRILLA ALBAÑILERÍA, FORMADA POR OFICIAL 1ª Y PEÓN ESP. | 0.3 | 38.75 | 11.63 |
| TO01800 | h | OF. 1ª ELECTRICISTA | 3 | 19.85 | 59.55 |
| CH04120 | m3 | HORMIGÓN HM-20/P/40/I, SUMINISTRADO | 0.27 | 54.45 | 14.70 |
| IE02000 | m | CABLE COBRE 1x2,5 mm2 H07V-K | 12 | 0.83 | 9.96 |
| IE11300 | u | PICA DE ACERO COBRIZADO (2 m) GRA. | 1 | 20.03 | 20.03 |
| UE00400 | u | BÁCULO RECTO ACERO GALVANIZADO 3,70 m | 1 | 69.49 | 69.49 |
| UE02600 | u | FAROL CHAPA ACERO CON VIDRIO IMPRESO | 1 | 102.08 | 102.08 |
| UE03100 | u | LÁMPARA VAPOR MERCURIO C.C. 125 W | 1 | 9.53 | 9.53 |
| WW00300 | u | MATERIAL COMPLEMENTARIO O PZAS. ESPECIALES | 20 | 0.55 | 11.00 |
| WW00400 | u | PEQUEÑO MATERIAL | 2 | 0.3 | 0.60 |
|  |  | Total |  |  | 308.57 |

**15EPP00111** u FAROLA TRADICIONAL FUNDICIÓN 3,70 m
Precio: 565.35
Farola tradicional formada por: baculo recto de 3,70 m y farol de fundición, difusor de vidrio impreso, lámpara de vapor de mercurio, de color corregido, de 125 W, reactancia, equipo para lámpara y toma de tierra, incluso colocación, conexión, pequeño material y ayudas de albañilería; construida según Ordenanza Municipal y REBT. Medida la cantidad ejecutada.

| Código | Ud | Descripción | Rendimiento | Precio | Importe |
|---|---|---|---|---|---|
| ATC00100 | h | CUADRILLA ALBAÑILERÍA, FORMADA POR OFICIAL 1ª Y PEÓN ESP. | 0.3 | 38.75 | 11.63 |
| TO01800 | h | OF. 1ª ELECTRICISTA | 3 | 19.85 | 59.55 |
| CH04120 | m3 | HORMIGÓN HM-20/P/40/I, SUMINISTRADO | 0.27 | 54.45 | 14.70 |
| IE02000 | m | CABLE COBRE 1x2,5 mm2 H07V-K | 12 | 0.83 | 9.96 |
| IE11300 | u | PICA DE ACERO COBRIZADO (2 m) GRA. | 1 | 20.03 | 20.03 |
| UE00600 | u | BÁCULO RECTO FUNDICIÓN 3,70 m | 1 | 149.94 | 149.94 |
| UE02900 | u | FAROL FUNDICIÓN CON VIDRIO IMPRESO | 1 | 278.41 | 278.41 |
| UE03100 | u | LÁMPARA VAPOR MERCURIO C.C. 125 W | 1 | 9.53 | 9.53 |
| WW00300 | u | MATERIAL COMPLEMENTARIO O PZAS. ESPECIALES | 20 | 0.55 | 11.00 |
| WW00400 | u | PEQUEÑO MATERIAL | 2 | 0.3 | 0.60 |
|  |  | Total |  |  | 565.35 |

**15EPP00125** u FAROLA MURAL CHAPA AC. GALVANIZADO
Precio: 130.99
Farola mural formada por: brazo de chapa de acero galvanizado, farol esferico de metacrilato opal de 450 mm de diámetro, lámpara de vapor de mercurio, de color corregido, de 125 W, reactancia y equipo para lámpara, incluso colocación conexión, pequeño material y ayudas de albañilería; construida según Ordenanza Municipal y REBT. Medida la cantidad ejecutada.

| Código | Ud | Descripción | Rendimiento | Precio | Importe |
|---|---|---|---|---|---|
| TO01800 | h | OF. 1ª ELECTRICISTA | 3 | 19.85 | 59.55 |
| TP00100 | h | PEÓN ESPECIAL | 0.2 | 18.9 | 3.78 |
| IE02000 | m | CABLE COBRE 1x2,5 mm2 H07V-K | 9 | 0.83 | 7.47 |
| UE00800 | u | BRAZO DE FAROLA ACERO GALVANIZADO | 1 | 22.16 | 22.16 |
| UE02700 | u | FAROL ESFERICO METACRILATO OPAL DIÁM. 450 mm | 1 | 19.65 | 19.65 |
| UE03100 | u | LÁMPARA VAPOR MERCURIO C.C. 125 W | 1 | 9.53 | 9.53 |
| WW00300 | u | MATERIAL COMPLEMENTARIO O PZAS. ESPECIALES | 15 | 0.55 | 8.25 |
| WW00400 | u | PEQUEÑO MATERIAL | 2 | 0.3 | 0.60 |
|  |  | Total |  |  | 130.99 |

**15EPP00126** u FAROLA MURAL CHAPA ALUMINIO ANODIZADO
Precio: 208.66
Farola mural formada por: brazo de chapa de aluminio anodizado, farol esferico de politeno mateado de una sola pieza y 450 mm de diámetro, lámpara de vapor de mercurio, de color corregido, de 125 W, reactancia y equipo para lámpara, incluso colocación, conexión, pequeño material y ayudas de albañieria; construido según Ordenanza Municipal y REBT. Medida la cantidad ejecutada.

| Código | Ud | Descripción | Rendimiento | Precio | Importe |
|---|---|---|---|---|---|
| TO01800 | h | OF. 1ª ELECTRICISTA | 3 | 19.85 | 59.55 |
| TP00100 | h | PEÓN ESPECIAL | 0.2 | 18.9 | 3.78 |
| IE02000 | m | CABLE COBRE 1x2,5 mm2 H07V-K | 9 | 0.83 | 7.47 |
| UE00900 | u | BRAZO DE FAROLA ALUMINIO ANODIZADO | 1 | 27.33 | 27.33 |
| UE02800 | u | FAROL ESFERICO POLIETILENO MATEADO DIÁM. 450 mm | 1 | 92.15 | 92.15 |
| UE03100 | u | LÁMPARA VAPOR MERCURIO C.C. 125 W | 1 | 9.53 | 9.53 |
| WW00300 | u | MATERIAL COMPLEMENTARIO O PZAS. ESPECIALES | 15 | 0.55 | 8.25 |
| WW00400 | u | PEQUEÑO MATERIAL | 2 | 0.3 | 0.60 |
|  |  | Total |  |  | 208.66 |

**15EPP00135** u FAROLA MURAL TRADICIONAL CHAPA AC. GALVANIZADO
Precio: 213.42
Farola mural, tradicional, formada por: brazo y farol de chapa de acero galvanizado, difusor de vidrio impreso, lámpara de vapor de mercurio, de color corregido, de 125 W, reactancia y equipo para lámpara, incluso colocación, conexión, pequeño material y ayudas de albañilería; construida según Ordenanza Municipal y REBT. Medida la cantidad ejecutada.

| Código | Ud | Descripción | Rendimiento | Precio | Importe |
|---|---|---|---|---|---|
| TO01800 | h | OF. 1ª ELECTRICISTA | 3 | 19.85 | 59.55 |
| TP00100 | h | PEÓN ESPECIAL | 0.2 | 18.9 | 3.78 |
| IE02000 | m | CABLE COBRE 1x2,5 mm2 H07V-K | 9 | 0.83 | 7.47 |
| UE00800 | u | BRAZO DE FAROLA ACERO GALVANIZADO | 1 | 22.16 | 22.16 |
| UE02600 | u | FAROL CHAPA ACERO CON VIDRIO IMPRESO | 1 | 102.08 | 102.08 |
| UE03100 | u | LÁMPARA VAPOR MERCURIO C.C. 125 W | 1 | 9.53 | 9.53 |
| WW00300 | u | MATERIAL COMPLEMENTARIO O PZAS. ESPECIALES | 15 | 0.55 | 8.25 |
| WW00400 | u | PEQUEÑO MATERIAL | 2 | 0.3 | 0.60 |
|  |  | Total |  |  | 213.42 |

**15EPP00136** u FAROLA MURAL TRADICIONAL FUNDICIÓN
Precio: 408.95
Farola mural, tradicional, formada por: brazo y farol en aceero de fundición, difusor de vidrio impreso, lámpara de vapor de mercurio, de color corregido, de 125 W, reactancia y equipo para lámpara, incluso colocación, conexión, pequeño material y ayudas de albañilería; construida según Ordenanza Municipal y REBT. Medida la cantidad ejecutada.

| Código | Ud | Descripción | Rendimiento | Precio | Importe |
|---|---|---|---|---|---|
| TO01800 | h | OF. 1ª ELECTRICISTA | 3 | 19.85 | 59.55 |
| TP00100 | h | PEÓN ESPECIAL | 0.2 | 18.9 | 3.78 |
| IE02000 | m | CABLE COBRE 1x2,5 mm2 H07V-K | 9 | 0.83 | 7.47 |
| UE01000 | u | BRAZO DE FAROLA FUNDICIÓN | 1 | 41.36 | 41.36 |
| UE02900 | u | FAROL FUNDICIÓN CON VIDRIO IMPRESO | 1 | 278.41 | 278.41 |
| UE03100 | u | LÁMPARA VAPOR MERCURIO C.C. 125 W | 1 | 9.53 | 9.53 |
| WW00300 | u | MATERIAL COMPLEMENTARIO O PZAS. ESPECIALES | 15 | 0.55 | 8.25 |
| WW00400 | u | PEQUEÑO MATERIAL | 2 | 0.3 | 0.60 |
|  |  | Total |  |  | 408.95 |

**15EPP00600** u CUADRO DE ALUMBRADO PÚBLICO EMPOTRADO
Precio: 567.65
Cuadro de alumbrado público empotrado, formado por: armario metálico equipado con perfileria porta-equipos, puerta con cerradura universal, módulos para alojamiento de contador, interruptor horario, diferencial y automáticos magnetotérmicos, incluso conexiones, pequeño material y ayudas de albañilería. Medida la cantidad ejecutada.

| Código | Ud | Descripción | Rendimiento | Precio | Importe |
|---|---|---|---|---|---|
| TO01800 | h | OF. 1ª ELECTRICISTA | 6 | 19.85 | 119.10 |
| TP00100 | h | PEÓN ESPECIAL | 0.1 | 18.9 | 1.89 |
| IE08600 | u | INTERRUPTOR DIFERENCIAL II 40 A/30 mA TIPO AC | 1 | 55.1 | 55.10 |
| IE09900 | u | INTERRUPTOR HORARIO AUTOMÁTICO | 1 | 74.49 | 74.49 |
| IE10300 | u | INTERRUPTOR MAGNETOTÉRMICO II, DE 10-32 A | 2 | 54.12 | 108.24 |
| IE11200 | u | MODULO HOMOLOGADO PARA ALOJAMIENTO DE CONTADOR | 1 | 51.48 | 51.48 |
| IE11300 | u | PICA DE ACERO COBRIZADO (2 m) GRA. | 1 | 20.03 | 20.03 |
| UE00200 | u | ARMARIO METÁLICO PARA ALUMBRADO PÚBLICO | 1 | 131.22 | 131.22 |
| WW00300 | u | MATERIAL COMPLEMENTARIO O PZAS. ESPECIALES | 10 | 0.55 | 5.50 |
| WW00400 | u | PEQUEÑO MATERIAL | 2 | 0.3 | 0.60 |
|  |  | Total |  |  | 567.65 |

**15EPP00700** u ARQUETA DE REGISTRO DE ALUMBRADO PÚBLICO DE 60x60 cm
Precio: 228.59
Arqueta de registro de alumbrado público de 60x60 cm y 40 cm de profundidad, formada por: solera de hormigón HM-20 y 15 cm de espesor, desagüe central y formación de pendiente, fábrica de ladrillo perforado de 1 pie con mortero M5 (1:6) y enfoscado interior, incluso cerco y tapa de hierro fundido modelo oficial, embocadura de canalizaciones y excavación; construida según Ordenanza Municipal y REBT. Medida la cantidad ejecutada.

| Código | Ud | Descripción | Rendimiento | Precio | Importe |
|---|---|---|---|---|---|
| ATC00100 | h | CUADRILLA ALBAÑILERÍA, FORMADA POR OFICIAL 1ª Y PEÓN ESP. | 2.66 | 38.75 | 103.08 |
| TP00100 | h | PEÓN ESPECIAL | 0.9 | 18.9 | 17.01 |
| AGM00200 | m3 | MORTERO DE CEMENTO M15 (1:3) CEM II/A-L 32,5 N | 0.01 | 71.64 | 0.72 |
| AGM00500 | m3 | MORTERO DE CEMENTO M5 (1:6) CEM II/A-L 32,5 N | 0.081 | 54.58 | 4.42 |
| CH04120 | m3 | HORMIGÓN HM-20/P/40/I, SUMINISTRADO | 0.261 | 54.45 | 14.21 |
| FL01300 | mu | LADRILLO CERÁM. PERF. TALADRO PEQUEÑO REVESTIR 24x11,5x5 cm | 0.19 | 73.92 | 14.04 |
| UE03900 | u | TAPA DE FUNDICIÓN 60X60 cm | 1 | 74.56 | 74.56 |
| WW00300 | u | MATERIAL COMPLEMENTARIO O PZAS. ESPECIALES | 1 | 0.55 | 0.55 |
|  |  | Total |  |  | 228.59 |

###### 15EPW Varios (06/01/2008)

##### 15ER Redes aéreas (06/01/2008)

###### 15ERR Redes aéreas (06/01/2008)

###### 15ERW Varios (06/01/2008)

##### 15ET Transformadores (06/01/2008)

###### 15ETT Transformadores

**15ETT00001** u INSTALACIÓN CENTRO TRANSFORMACION 25 kVA
Precio: 13969.21
Instalación de centrro de transformación, de media a baja tensión de 25 kVA de potencia, en baño de aceite, refrigeración natural, para interior, compuesta por: tensión primaria 20 kV, tensión secundaria 230/400 A, regulación +- 2,5% +- 5%, conexionados, tensión de cortocircuito 4%, equipado con termómetro y termostato, puentes de conexión entre módulo de protección y transformador realizado con cables de B.T. 12/20 kV unipolares de 1x240 mm2 en aluminio, terminales, malla de protección, celda entrada-salida ruptor automático sección P.A.T., alumbrado interior punto de luz blindado, celda protec. y fusibles, y equipo de seguridad de C.T.; según normas 20101 (CEI 76), CENELEC HD428, UNE 20138, UNESA 5201D. Medida la cantidad ejecutada.

| Código | Ud | Descripción | Rendimiento | Precio | Importe |
|---|---|---|---|---|---|
| ATC00100 | h | CUADRILLA ALBAÑILERÍA, FORMADA POR OFICIAL 1ª Y PEÓN ESP. | 4 | 38.75 | 155.00 |
| TO01800 | h | OF. 1ª ELECTRICISTA | 206 | 19.85 | 4089.10 |
| UE00100 | u | ALUMBRADO INTERIOR C.T. PUNTO LUZ BLINDADO | 1 | 204.82 | 204.82 |
| UE02000 | u | CELDA ENTRADA O SALIDA, RUPTOR AUTOM. SECCIÓN P.A.T. | 2 | 2258.94 | 4517.88 |
| UE02100 | u | CELDA PROTECCION, RUPTOR AUTOM. SECC. P.A.T. Y FUSIB. | 1 | 2635.44 | 2635.44 |
| UE02200 | u | CONJUNTO CABLE A.T. COBRE 1x25mm2, 12/20 kV | 1 | 813.06 | 813.06 |
| UE02300 | u | CONJUNTO CABLE B.T. ALUMINIO 1x240mm2, 06/1 kV | 1 | 687.01 | 687.01 |
| UE02500 | u | EQUIPO DE SEGURIDAD DE C.T. | 1 | 235.69 | 235.69 |
| UE03500 | u | MALLA PROTECCIÓN TRANSFORMADOR | 1 | 258.36 | 258.36 |
| UE03800 | u | RED TIERRA CABLE COBRE 50 mm2, ELECTROLITICO 2 TOMAS | 1 | 345.35 | 345.35 |
| WW00300 | u | MATERIAL COMPLEMENTARIO O PZAS. ESPECIALES | 50 | 0.55 | 27.50 |
|  |  | Total |  |  | 13969.21 |

###### 15ETW Varios (06/01/2008)

##### 15EW Varios

###### 15EWW Varios

**15EWW00001** u CASETA PREFABRICADA PARA CENTRO TRANSFORMACIÓN
Precio: 10734.06
Caseta prefabricada en hormigón para centro de transformación, de dimensiones exteriores 4,28x2,52x3,05 m, formada por: envolvente de hormigón armado vibrado, puertas y rejillas de ventilación natural, armaduras conectadas a la toma de tierra, puertas y rejillas con una resistencia de 10 kilo-ohmios respecto a tierra de la envolvente, pintada con pintura acrílica rugosa de color blanco en las paredes y marrón en techos, puertas y rejillas, incluso alumbrado normal y de emergencia, elementos de protección y señalización como: banquillo aislante, guantes de protección y placas de peligro de muerte en el transformador y accesos al local; según la norma RU 1303. Medida la cantidad ejecutada.

| Código | Ud | Descripción | Rendimiento | Precio | Importe |
|---|---|---|---|---|---|
| TO02100 | h | OFICIAL 1ª | 3 | 19.85 | 59.55 |
| TP00100 | h | PEÓN ESPECIAL | 6 | 18.9 | 113.40 |
| AA00300 | m3 | ARENA GRUESA | 4.697 | 10.06 | 47.25 |
| CA00520 | kg | ACERO ELECTROSOLDADO ME B 500 S EN MALLA | 14 | 0.93 | 13.02 |
| CH02910 | m3 | HORMIGÓN HA-25/B/20/IIa, SUMINISTRADO | 2.441 | 59.53 | 145.31 |
| UE01900 | u | CASETA PREFABRICADA DE HORMIGÓN PARA C.T. DE 4,28x2,52m | 1 | 10043.18 | 10043.18 |
| ME00400 | h | RETROEXCAVADORA | 1.8 | 34.98 | 62.96 |
| MG00100 | h | GRUA MÓVIL AUTOPROPULSADA | 3 | 55.57 | 166.71 |
| MK00100 | h | CAMIÓN BASCULANTE | 2.8 | 25.6 | 71.68 |
| WW00300 | u | MATERIAL COMPLEMENTARIO O PZAS. ESPECIALES | 20 | 0.55 | 11.00 |
|  |  | Total |  |  | 10734.06 |

**15EWW00101** u CAJA GENERAL DE PROTECCIÓN, PARA 160 A
Precio: 232.15
Caja general de protección, para una intensidad nominal de 160 A, construida con material aislante autoextinguible, con orificios para conductores, conteniendo tres cortacircuitos fusibles de 160 A de intensidad nominal, seccionador de neutro y bornes de conexión,colocada en nicho mural, incluso punto de puesta a tierra, pequeño material, montaje y ayudas de albañilería; instalada según REBT y normas particulares de Cia. suministradora. Medida la cantidad ejecutada.

| Código | Ud | Descripción | Rendimiento | Precio | Importe |
|---|---|---|---|---|---|
| TO01800 | h | OF. 1ª ELECTRICISTA | 0.4 | 19.85 | 7.94 |
| TO02100 | h | OFICIAL 1ª | 0.5 | 19.85 | 9.93 |
| IE04700 | u | CAJA GENERAL PROTECCIÓN 160 A INTEN. NOM. C/BASES FUSIBLES | 1 | 180.28 | 180.28 |
| IE05600 | u | CARTUCHO FUSIBLE 160 A INTENSIDAD | 3 | 6.31 | 18.93 |
| IE11600 | u | PUNTO DE PUESTA A TIERRA | 1 | 11.67 | 11.67 |
| WW00300 | u | MATERIAL COMPLEMENTARIO O PZAS. ESPECIALES | 4 | 0.55 | 2.20 |
| WW00400 | u | PEQUEÑO MATERIAL | 4 | 0.3 | 1.20 |
|  |  | Total |  |  | 232.15 |

**15EWW00102** u CAJA GENERAL DE PROTECCIÓN, PARA 250 A
Precio: 293.6
Caja general de protección, para una intensidad nominal de 250 A, construida con material aislante autoextinguible, con orificios para conductores, conteniendo tres cortacircuitos fusibles de 250 A de intensidad nominal, seccionador de neutro y bornes de conexión, colocada en nicho mural, incluso punto de puesta a tierra, pequeño material, montaje y ayudas de albañilería; instalada según REBT y normas particulares de Cia. suministradora. Medida la cantidad ejecutada.

| Código | Ud | Descripción | Rendimiento | Precio | Importe |
|---|---|---|---|---|---|
| TO01800 | h | OF. 1ª ELECTRICISTA | 0.5 | 19.85 | 9.93 |
| TO02100 | h | OFICIAL 1ª | 0.7 | 19.85 | 13.90 |
| IE04800 | u | CAJA GENERAL PROTECCIÓN 250 A INTEN. NOM. C/BASES FUSIBLES | 1 | 214.91 | 214.91 |
| IE05800 | u | CARTUCHO FUSIBLE 250 A INTENSIDAD AC-1 | 3 | 12.98 | 38.94 |
| IE11600 | u | PUNTO DE PUESTA A TIERRA | 1 | 11.67 | 11.67 |
| WW00300 | u | MATERIAL COMPLEMENTARIO O PZAS. ESPECIALES | 5 | 0.55 | 2.75 |
| WW00400 | u | PEQUEÑO MATERIAL | 5 | 0.3 | 1.50 |
|  |  | Total |  |  | 293.6 |

#### 15G GASES Y LICUADOS (06/01/2008)

##### 15GC Gas ciudad (06/01/2008)

###### 15GCC Gas natural (06/01/2008)

###### 15GCW Varios (06/01/2008)

##### 15GF Fuel-oil (06/01/2008)

###### 15GFF Fuel-oil (06/01/2008)

###### 15GFW Varios (06/01/2008)

##### 15GG Gasóleo (06/01/2008)

###### 15GGG Gasóleo (06/01/2008)

###### 15GGW Varios (06/01/2008)

##### 15GP Propano (06/01/2008)

###### 15GPP Propano

**15GPP00100** u DEPÓSITO ENTERRADO PARA PROPANO-BUTANO DE 10000 l
Precio: 7987.09
Deposito enterrado para propano-butano de 10000 l de capacidad en chapa de acero, chorreado y pintura de acabado, válvulas de llenado y válvula de seguridad de 1 de diámetro, válvula de purga en 1/2 de diámetro, manómetro tipo 1 limitador de caudal y de presión, regulador de presión, medidor de nivel con indicador de punto alto, incluso p.p. de ayudas de albañilería; construido según normas del ministerio de industria y compañía suministradora. Medida la cantidad ejecutada.

| Código | Ud | Descripción | Rendimiento | Precio | Importe |
|---|---|---|---|---|---|
| TO01900 | h | OF. 1ª FONTANERO | 16 | 19.85 | 317.60 |
| TP00100 | h | PEÓN ESPECIAL | 8 | 18.9 | 151.20 |
| IG03300 | u | REGULADOR BAJA PRESIÓN PROPANO 1/2" | 1 | 13.83 | 13.83 |
| UG00200 | u | DEPÓSITO PROP-BUT. RED PROT. CATOD. 10000 l CHAPA DE ACERO | 1 | 7216.58 | 7216.58 |
| UG00400 | u | LIMITADOR DE CAUDAL | 1 | 92.44 | 92.44 |
| UG00500 | u | LIMITADOR DE PRESIÓN | 1 | 31.59 | 31.59 |
| UG02000 | u | MANÓMETRO TIPO 1 | 1 | 12.8 | 12.80 |
| UG02100 | u | MEDIDOR DE NIVEL CON INDICADOR DE PUNTO | 1 | 41.18 | 41.18 |
| UG02300 | u | VÁLVULA DE PURGA DE DEPÓSITO DE PROPANO-BUTANO DE 1/2" | 1 | 24.14 | 24.14 |
| UG02400 | u | VÁLVULA DE SEGURIDAD DE DEPÓSITO PROPANO-BUTANO 1" | 1 | 32.13 | 32.13 |
| UG02500 | u | VÁLVULA PARA LLENADO DE DEPÓSITO DE PROPANO-BUTANO 1" | 1 | 36.6 | 36.60 |
| WW00300 | u | MATERIAL COMPLEMENTARIO O PZAS. ESPECIALES | 20 | 0.55 | 11.00 |
| WW00400 | u | PEQUEÑO MATERIAL | 20 | 0.3 | 6.00 |
|  |  | Total |  |  | 7987.09 |

**15GPP00110** u DEPÓSITO ENTERRADO PARA PROPANO-BUTANO DE 15000 l
Precio: 12329.82
Deposito enterrado para propano-butano de 15000 l de capacidad en chapa de acero, chorreado y pintura de acabado, válvulas de llenado y válvula de seguridad de 1 de diámetro, válvula de purga de 1/2 de diámetro, manómetro tipo 1 limitador de caudal y de presión, regulador de presión, medidor de nivel con indicador de punto alto, red de protección catódica con ánodos de magnesio e hilo de cobre, incluso p.p. de ayudas de albañilería; construida según normas del ministerio de industria y compañía suministradora. Medida la cantidad ejecutada.

| Código | Ud | Descripción | Rendimiento | Precio | Importe |
|---|---|---|---|---|---|
| TO01900 | h | OF. 1ª FONTANERO | 18 | 19.85 | 357.30 |
| TP00100 | h | PEÓN ESPECIAL | 10 | 18.9 | 189.00 |
| IG03300 | u | REGULADOR BAJA PRESIÓN PROPANO 1/2" | 1 | 13.83 | 13.83 |
| UG00300 | u | DEPÓSITO PROP-BUT. 15000 l CHAPA DE ACERO | 1 | 10662.35 | 10662.35 |
| UG00400 | u | LIMITADOR DE CAUDAL | 1 | 92.44 | 92.44 |
| UG00500 | u | LIMITADOR DE PRESIÓN | 1 | 31.59 | 31.59 |
| UG02000 | u | MANÓMETRO TIPO 1 | 1 | 12.8 | 12.80 |
| UG02100 | u | MEDIDOR DE NIVEL CON INDICADOR DE PUNTO | 1 | 41.18 | 41.18 |
| UG02200 | u | PROTECCIÓN CON ÁNODOS DE MAGNESIO E HILO DE COBRE | 1 | 819.46 | 819.46 |
| UG02300 | u | VÁLVULA DE PURGA DE DEPÓSITO DE PROPANO-BUTANO DE 1/2" | 1 | 24.14 | 24.14 |
| UG02400 | u | VÁLVULA DE SEGURIDAD DE DEPÓSITO PROPANO-BUTANO 1" | 1 | 32.13 | 32.13 |
| UG02500 | u | VÁLVULA PARA LLENADO DE DEPÓSITO DE PROPANO-BUTANO 1" | 1 | 36.6 | 36.60 |
| WW00300 | u | MATERIAL COMPLEMENTARIO O PZAS. ESPECIALES | 20 | 0.55 | 11.00 |
| WW00400 | u | PEQUEÑO MATERIAL | 20 | 0.3 | 6.00 |
|  |  | Total |  |  | 12329.82 |

**15GPP00210** m CANALIZACIÓN VISTA, ACERO NEGRO DIÁM.EXT.(1")
Precio: 11.26
Canalización vista, realizada con tubería de acero negro estirada, sin soldadura, calidad UNE 19040 de 33,7 mm diám. ext. (1 ) y 3,25 mm de espesor, para gas propano-butano, recibida a la fábrica y pintada con minio plomo, incluso p.p. de uniones, pasamuros y grapas de fijación; construida según normas de la compañía suministradora. Medida la longitud ejecutada.

| Código | Ud | Descripción | Rendimiento | Precio | Importe |
|---|---|---|---|---|---|
| TO01900 | h | OF. 1ª FONTANERO | 0.25 | 19.85 | 4.96 |
| IC68100 | m | TUBO ACERO NEGRO SIN SOLD. UNE 19040 33,7x3,25 mm DIÁM. x ESP. | 1.01 | 3.76 | 3.80 |
| WW00300 | u | MATERIAL COMPLEMENTARIO O PZAS. ESPECIALES | 4 | 0.55 | 2.20 |
| WW00400 | u | PEQUEÑO MATERIAL | 1 | 0.3 | 0.30 |
|  |  | Total |  |  | 11.26 |

**15GPP00212** m CANALIZACIÓN VISTA, ACERO NEGRO DIÁM. EXT. (1 1/2")
Precio: 15.22
Canalización vista, realizada con tubería de acero negro estirada, sin soldadura, calidad UNE 19040 de 48,3 mm diám. ext. (1 1/2 ) y 3,25 mm de espesor, para gas propano-butano, recibida a la fábrica y pintada con minio plomo, incluso p.p. de uniones, pasamuros y grapas de fijación; construida según normas de la compañía suministradora. Medida la longitud ejecutada.

| Código | Ud | Descripción | Rendimiento | Precio | Importe |
|---|---|---|---|---|---|
| TO01900 | h | OF. 1ª FONTANERO | 0.28 | 19.85 | 5.56 |
| IC68300 | m | TUBO ACERO NEGRO SIN SOLD. UNE 19040 48,3x3,25 mm DIÁM. x ESP. | 1.01 | 6 | 6.06 |
| WW00300 | u | MATERIAL COMPLEMENTARIO O PZAS. ESPECIALES | 6 | 0.55 | 3.30 |
| WW00400 | u | PEQUEÑO MATERIAL | 1 | 0.3 | 0.30 |
|  |  | Total |  |  | 15.22 |

**15GPP00214** m CANALIZACIÓN VISTA, ACERO NEGRO DIÁM. EXT. (2")
Precio: 17.19
Canalización vista, realizada con tubería de acero negro estirada, sin soldadura, calidad UNE 19040 de 60,3 mm diám. ext. (2 ) y 3,65 mm de espesor, para gas propano-butano, recibida a la fábrica y pintada con minio plomo, incluso p.p. de uniones, pasamuros y grapas de fijación; construida según normas de la compañía suministradora. Medida la longitud ejecutada.

| Código | Ud | Descripción | Rendimiento | Precio | Importe |
|---|---|---|---|---|---|
| TO01900 | h | OF. 1ª FONTANERO | 0.3 | 19.85 | 5.96 |
| IC68400 | m | TUBO ACERO NEGRO SIN SOLD. UNE 19040 60,3x3,65 mm DIÁM. x ESP. | 1.01 | 7.01 | 7.08 |
| WW00300 | u | MATERIAL COMPLEMENTARIO O PZAS. ESPECIALES | 7 | 0.55 | 3.85 |
| WW00400 | u | PEQUEÑO MATERIAL | 1 | 0.3 | 0.30 |
|  |  | Total |  |  | 17.19 |

**15GPP00215** m CANALIZACIÓN VISTA, ACERO NEGRO DIÁM. EXT. (2 1/2")
Precio: 19.66
Canalización vista, realizada con tubería de acero negro estirada, sin soldadura, calidad UNE 19040 de 76,1 mm diám. ext. (2 1/2 ), 3,65 mm de espesor, para gas butano. recibida a la fábrica y pintada con minio plomo, incluso p.p. uniones, pasamuros y grapas de fijación; construida según normas de la compañía suministradora. Medida la longitud ejecutada.

| Código | Ud | Descripción | Rendimiento | Precio | Importe |
|---|---|---|---|---|---|
| TO01900 | h | OF. 1ª FONTANERO | 0.3 | 19.85 | 5.96 |
| IC68500 | m | TUBO ACERO NEGRO SIN SOLD. UNE 19040 76,1x3,65 mm DIÁM. x ESP. | 1.01 | 8.37 | 8.45 |
| WW00300 | u | MATERIAL COMPLEMENTARIO O PZAS. ESPECIALES | 9 | 0.55 | 4.95 |
| WW00400 | u | PEQUEÑO MATERIAL | 1 | 0.3 | 0.30 |
|  |  | Total |  |  | 19.66 |

**15GPP00216** m CANALIZACIÓN VISTA, ACERO NEGRO DIÁM. EXT. (3")
Precio: 25.4
Canalización vista, realizada con tubería de acero negro estirada, sin soldadura, calidad UNE 19040 de 88,9 mm diám. ext. (3 ) y 4,05 mm de espesor, para gas propano-butano, recibida a la fábrica y pintada con minio plomo, incluso p.p. uniones, pasamuros y grapas de fijación; construida según normas de la compañía suministradora. Medida la longitud ejecutada.

| Código | Ud | Descripción | Rendimiento | Precio | Importe |
|---|---|---|---|---|---|
| TO01900 | h | OF. 1ª FONTANERO | 0.35 | 19.85 | 6.95 |
| IC68600 | m | TUBO ACERO NEGRO SIN SOLD. UNE 19040 88,9x4,05 mm DIÁM. x ESP. | 1.01 | 12.23 | 12.35 |
| WW00300 | u | MATERIAL COMPLEMENTARIO O PZAS. ESPECIALES | 10 | 0.55 | 5.50 |
| WW00400 | u | PEQUEÑO MATERIAL | 2 | 0.3 | 0.60 |
|  |  | Total |  |  | 25.4 |

**15GPP00230** m CANALIZACIÓN ENTERRADA, ACERO NEGRO DIÁM. EXT. (1")
Precio: 15.45
Canalización enterrada, realizada con tubería de acero negro estirada, sin soldadura, calidad UNE 19040 de 33,7 mm diám. ext. (1 ) y 3,25 mm de espesor para gas propano-butano protegida con pintura asfáltica, incluso tendido continuo de ladrillo hueco sencillo en partes superior e inferior del tubo y arena de río; construida según normas de la compañía suministradora. Medida la longitud ejecutada.

| Código | Ud | Descripción | Rendimiento | Precio | Importe |
|---|---|---|---|---|---|
| TO01900 | h | OF. 1ª FONTANERO | 0.25 | 19.85 | 4.96 |
| TP00100 | h | PEÓN ESPECIAL | 0.1 | 18.9 | 1.89 |
| AA00300 | m3 | ARENA GRUESA | 0.15 | 10.06 | 1.51 |
| FL00500 | mu | LADRILLO CERÁM. HUECO SENCILLO 24x11,5x4 cm | 0.008 | 61.71 | 0.49 |
| IC68100 | m | TUBO ACERO NEGRO SIN SOLD. UNE 19040 33,7x3,25 mm DIÁM. x ESP. | 1.01 | 3.76 | 3.80 |
| WW00300 | u | MATERIAL COMPLEMENTARIO O PZAS. ESPECIALES | 4 | 0.55 | 2.20 |
| WW00400 | u | PEQUEÑO MATERIAL | 2 | 0.3 | 0.60 |
|  |  | Total |  |  | 15.45 |

**15GPP00232** m CANALIZACIÓN ENTERRADA, ACERO NEGRO DIÁM. EXT. (1 1/2")
Precio: 18.81
Canalización enterrada, realizada con tubería de acero negro estirada, sin soldadura, calidad UNE 19040 de 48,3 mm diám. ext. (1 1/2 ) y 3,25 mm de espesor para gas propano-butano, protegida con pintura asfáltica, incluso tendido continuo de ladrillo hueco sencillo en partes superior e inferior del tubo y arena de río; construida según normas de la compañía suministradora. Medida la longitud ejecutada.

| Código | Ud | Descripción | Rendimiento | Precio | Importe |
|---|---|---|---|---|---|
| TO01900 | h | OF. 1ª FONTANERO | 0.25 | 19.85 | 4.96 |
| TP00100 | h | PEÓN ESPECIAL | 0.1 | 18.9 | 1.89 |
| AA00300 | m3 | ARENA GRUESA | 0.15 | 10.06 | 1.51 |
| FL00500 | mu | LADRILLO CERÁM. HUECO SENCILLO 24x11,5x4 cm | 0.008 | 61.71 | 0.49 |
| IC68300 | m | TUBO ACERO NEGRO SIN SOLD. UNE 19040 48,3x3,25 mm DIÁM. x ESP. | 1.01 | 6 | 6.06 |
| WW00300 | u | MATERIAL COMPLEMENTARIO O PZAS. ESPECIALES | 6 | 0.55 | 3.30 |
| WW00400 | u | PEQUEÑO MATERIAL | 2 | 0.3 | 0.60 |
|  |  | Total |  |  | 18.81 |

**15GPP00234** m CANALIZACIÓN ENTERRADA, ACERO NEGRO DIÁM. EXT. (2")
Precio: 21.38
Canalización enterrada, realizada con tubería de acero negro estirada, sin soldadura, calidad UNE 19040 de 60,3 mm diám. ext. (2 ) y 3,65 mm de espesor para gas propano-butano protegida con pintura asfáltica, incluso tendido continuo de ladrillo hueco sencillo en partes superior e inferior del tubo y arena de río; construida según normas de la compañía suministradora. Medida la longitud ejecutada.

| Código | Ud | Descripción | Rendimiento | Precio | Importe |
|---|---|---|---|---|---|
| TO01900 | h | OF. 1ª FONTANERO | 0.3 | 19.85 | 5.96 |
| TP00100 | h | PEÓN ESPECIAL | 0.1 | 18.9 | 1.89 |
| AA00300 | m3 | ARENA GRUESA | 0.15 | 10.06 | 1.51 |
| FL00500 | mu | LADRILLO CERÁM. HUECO SENCILLO 24x11,5x4 cm | 0.008 | 61.71 | 0.49 |
| IC68400 | m | TUBO ACERO NEGRO SIN SOLD. UNE 19040 60,3x3,65 mm DIÁM. x ESP. | 1.01 | 7.01 | 7.08 |
| WW00300 | u | MATERIAL COMPLEMENTARIO O PZAS. ESPECIALES | 7 | 0.55 | 3.85 |
| WW00400 | u | PEQUEÑO MATERIAL | 2 | 0.3 | 0.60 |
|  |  | Total |  |  | 21.38 |

**15GPP00236** m CANALIZACIÓN ENTERRADA, ACERO NEGRO DIÁM. EXT. (2 1/2")
Precio: 25.69
Canalización enterrada, realizada con tubería de acero negro estirada, sin soldadura, calidad UNE 19040 de 76,1 mm diám. ext. (2 1/2 ) y 3,65 mm de espesor para gas propano-butano, protegida con pintura asfáltica, incluso tendido continuo de ladrillo hueco sencillo en partes superior e inferior del tubo, arena de río; construida según normas de la compañía suministradora. Medida la longitud ejecutada.

| Código | Ud | Descripción | Rendimiento | Precio | Importe |
|---|---|---|---|---|---|
| TO01900 | h | OF. 1ª FONTANERO | 0.35 | 19.85 | 6.95 |
| TP00100 | h | PEÓN ESPECIAL | 0.1 | 18.9 | 1.89 |
| AA00300 | m3 | ARENA GRUESA | 0.15 | 10.06 | 1.51 |
| FL00500 | mu | LADRILLO CERÁM. HUECO SENCILLO 24x11,5x4 cm | 0.008 | 61.71 | 0.49 |
| IC68500 | m | TUBO ACERO NEGRO SIN SOLD. UNE 19040 76,1x3,65 mm DIÁM. x ESP. | 1.01 | 8.37 | 8.45 |
| WW00300 | u | MATERIAL COMPLEMENTARIO O PZAS. ESPECIALES | 10 | 0.55 | 5.50 |
| WW00400 | u | PEQUEÑO MATERIAL | 3 | 0.3 | 0.90 |
|  |  | Total |  |  | 25.69 |

**15GPP00310** u LLAVE DE CORTE DE BOLA 1" DE DIÁM.
Precio: 8.92
Llave de corte de bola para soldar, colocada en conducción de 1 de diámetro de gas propano-butano, incluso p.p. de pequeño material. Medida la cantidad ejecutada.

| Código | Ud | Descripción | Rendimiento | Precio | Importe |
|---|---|---|---|---|---|
| TO01900 | h | OF. 1ª FONTANERO | 0.25 | 19.85 | 4.96 |
| UG01200 | u | LLAVE DE CORTE DE BOLA DIÁM. 1" (22/25 mm) | 1 | 3.66 | 3.66 |
| WW00400 | u | PEQUEÑO MATERIAL | 1 | 0.3 | 0.30 |
|  |  | Total |  |  | 8.92 |

**15GPP00312** u LLAVE DE CORTE DE BOLA 1 1/2" DE DIÁM.
Precio: 15.57
Llave de corte de bola para soldar, colocada en conducción de 1 1/2 de diámetro de gas propano-butano, incluso p.p. de pequeño material. Medida la cantidad ejecutada.

| Código | Ud | Descripción | Rendimiento | Precio | Importe |
|---|---|---|---|---|---|
| TO01900 | h | OF. 1ª FONTANERO | 0.28 | 19.85 | 5.56 |
| UG01400 | u | LLAVE DE CORTE DE BOLA DIÁM. 1 1/2" (36/40 mm) | 1 | 9.71 | 9.71 |
| WW00400 | u | PEQUEÑO MATERIAL | 1 | 0.3 | 0.30 |
|  |  | Total |  |  | 15.57 |

**15GPP00314** u LLAVE DE CORTE DE BOLA 2" DE DIÁM.
Precio: 21.32
Llave de corte de bola para soldar, colocada en conducción de 2 de diámetro de gas propano-butano, incluso p.p. de pequeño material. Medida la cantidad ejecutada.

| Código | Ud | Descripción | Rendimiento | Precio | Importe |
|---|---|---|---|---|---|
| TO01900 | h | OF. 1ª FONTANERO | 0.3 | 19.85 | 5.96 |
| UG01500 | u | LLAVE DE CORTE DE BOLA DIÁM. 2" (50/60 mm) | 1 | 15.06 | 15.06 |
| WW00400 | u | PEQUEÑO MATERIAL | 1 | 0.3 | 0.30 |
|  |  | Total |  |  | 21.32 |

**15GPP00315** u LLAVE DE CORTE DE BOLA 2 1/2" DE DIÁM.
Precio: 36.8
Llave de corte de bola para soldar, colocada en conducción de 2 1/2 de diámetro de gas propano-butano, incluso p.p. de pequeño material. Medida la cantidad ejecutada.

| Código | Ud | Descripción | Rendimiento | Precio | Importe |
|---|---|---|---|---|---|
| TO01900 | h | OF. 1ª FONTANERO | 0.3 | 19.85 | 5.96 |
| UG01600 | u | LLAVE DE CORTE DE BOLA DIÁM. 2 1/2" (65/70 mm) | 1 | 30.54 | 30.54 |
| WW00400 | u | PEQUEÑO MATERIAL | 1 | 0.3 | 0.30 |
|  |  | Total |  |  | 36.8 |

**15GPP00316** u LLAVE DE CORTE DE BOLA 3" DE DIÁM.
Precio: 48.5
Llave de corte de bola para soldar, colocada en conducción de 3 de diámetro de gas propano-butano, incluso p.p. de pequeño material. Medida la cantidad ejecutada.

| Código | Ud | Descripción | Rendimiento | Precio | Importe |
|---|---|---|---|---|---|
| TO01900 | h | OF. 1ª FONTANERO | 0.35 | 19.85 | 6.95 |
| UG01700 | u | LLAVE DE CORTE DE BOLA DIÁM. 3" (75/80 mm) | 1 | 41.25 | 41.25 |
| WW00400 | u | PEQUEÑO MATERIAL | 1 | 0.3 | 0.30 |
|  |  | Total |  |  | 48.5 |

**15GPP00351** u LLAVE DE CIERRE EMBRIDADA, INCLUSO ARQUETA
Precio: 297.15
Llave de cierre embridada, colocada en conducción de 48,3 mm diám. ext. de acero negro estirado,sin soldadura, incluso arqueta de 0,51x0,51 m y 0,65 m de profundidad, con tapa de fundición, anclaje de hormigón HM-20, manguitos pasamuros, excavación y relleno; construida según normas de la compañía suministradora. Medida la cantidad ejecutada.

| Código | Ud | Descripción | Rendimiento | Precio | Importe |
|---|---|---|---|---|---|
| TO01900 | h | OF. 1ª FONTANERO | 0.25 | 19.85 | 4.96 |
| TO02100 | h | OFICIAL 1ª | 2.5 | 19.85 | 49.63 |
| TP00100 | h | PEÓN ESPECIAL | 4 | 18.9 | 75.60 |
| AGM00500 | m3 | MORTERO DE CEMENTO M5 (1:6) CEM II/A-L 32,5 N | 0.061 | 54.58 | 3.33 |
| CH04120 | m3 | HORMIGÓN HM-20/P/40/I, SUMINISTRADO | 0.098 | 54.45 | 5.34 |
| FL01300 | mu | LADRILLO CERÁM. PERF. TALADRO PEQUEÑO REVESTIR 24x11,5x5 cm | 0.116 | 73.92 | 8.57 |
| UG00700 | u | LLAVE CIERRE EMBRIDADA TUBO GAS 48,3 mm DIÁM. EXT | 1 | 99.33 | 99.33 |
| US02100 | u | TAPA FUNDICIÓN 60x60 cm PEATONES | 1 | 42.14 | 42.14 |
| WW00300 | u | MATERIAL COMPLEMENTARIO O PZAS. ESPECIALES | 15 | 0.55 | 8.25 |
|  |  | Total |  |  | 297.15 |

###### 15GPW Varios (06/01/2008)

##### 15GW Varios

###### 15GWW Varios

**15GWW00001** u FOSO PARA DEPÓSITOS ENTERRADOS PARA PROPANO-BUTANO
Precio: 5268.53
Foso para depósitos enterrados para propano-butano de 10000 l de capacidad, formado por solera de horm. HM-20 de 15 cm de espesor,muros de ladrillo perforados para revestir, enfoscado y bruñido en mortero de cemento 1:3, bancada de apoyo de hormigón HA-25, pernios de anclajes, relleno con arena de río del espacio entre foso y depósito cerca de señalización de zona de depósitos extintores, excavación entierras de consistencia media y posterior relleno; construida según normas del ministerio de industria y compañía suministradora. Medida la cantidad ejecutada.

| Código | Ud | Descripción | Rendimiento | Precio | Importe |
|---|---|---|---|---|---|
| ATC00100 | h | CUADRILLA ALBAÑILERÍA, FORMADA POR OFICIAL 1ª Y PEÓN ESP. | 60 | 38.75 | 2325.00 |
| TP00100 | h | PEÓN ESPECIAL | 30 | 18.9 | 567.00 |
| AA00300 | m3 | ARENA GRUESA | 22.28 | 10.06 | 224.14 |
| AGM00200 | m3 | MORTERO DE CEMENTO M15 (1:3) CEM II/A-L 32,5 N | 0.998 | 71.64 | 71.50 |
| AGM00500 | m3 | MORTERO DE CEMENTO M5 (1:6) CEM II/A-L 32,5 N | 2.397 | 54.58 | 130.83 |
| CH02920 | m3 | HORMIGÓN HA-25/P/20/IIa, SUMINISTRADO | 1.215 | 60.26 | 73.22 |
| CH04120 | m3 | HORMIGÓN HM-20/P/40/I, SUMINISTRADO | 2.462 | 54.45 | 134.06 |
| FL01300 | mu | LADRILLO CERÁM. PERF. TALADRO PEQUEÑO REVESTIR 24x11,5x5 cm | 5.292 | 73.92 | 391.18 |
| IP07000 | u | EXTINTOR A.F.P.G. 12 kg | 3 | 65.87 | 197.61 |
| KA00500 | kg | ACERO EN PERFILES TUBULARES MANUFACTURADO | 401.8 | 1.66 | 666.99 |
| KW01400 | u | CERRADURA LLAVE PLANA | 1 | 7.88 | 7.88 |
| ME00400 | h | RETROEXCAVADORA | 10 | 34.98 | 349.80 |
| MR00200 | h | PISÓN MECÁNICO MANUAL | 32 | 3.01 | 96.32 |
| WW00300 | u | MATERIAL COMPLEMENTARIO O PZAS. ESPECIALES | 60 | 0.55 | 33.00 |
|  |  | Total |  |  | 5268.53 |

**15GWW00010** u RECINTO PARA DEPÓSITO DE SUPERFICIE PARA PROPANO-BUTANO
Precio: 1556.76
Recinto para ubicación de depósito de superficie para propano-butano, 10000 l de capacidad, formado por apoyo de hormigón HA-25, armadura B 400 S, pernios de anclaje, cerca de señalización de zona de depósitos, extintores, excavación en tierras de consistencia media y posterior y relleno; construido según normas del ministerio de industria y compañía suministradora. Medida la cantidad ejecutada.

| Código | Ud | Descripción | Rendimiento | Precio | Importe |
|---|---|---|---|---|---|
| ATC00100 | h | CUADRILLA ALBAÑILERÍA, FORMADA POR OFICIAL 1ª Y PEÓN ESP. | 6 | 38.75 | 232.50 |
| CA00220 | kg | ACERO B 400 S | 9.55 | 0.68 | 6.49 |
| CA01700 | kg | ALAMBRE DE ATAR | 0.5 | 1.23 | 0.62 |
| CH02920 | m3 | HORMIGÓN HA-25/P/20/IIa, SUMINISTRADO | 0.648 | 60.26 | 39.05 |
| CH04120 | m3 | HORMIGÓN HM-20/P/40/I, SUMINISTRADO | 0.13 | 54.45 | 7.08 |
| IP07000 | u | EXTINTOR A.F.P.G. 12 kg | 3 | 65.87 | 197.61 |
| KA00500 | kg | ACERO EN PERFILES TUBULARES MANUFACTURADO | 633 | 1.66 | 1050.78 |
| KW01400 | u | CERRADURA LLAVE PLANA | 1 | 7.88 | 7.88 |
| ME00400 | h | RETROEXCAVADORA | 0.1 | 34.98 | 3.50 |
| WW00300 | u | MATERIAL COMPLEMENTARIO O PZAS. ESPECIALES | 15 | 0.55 | 8.25 |
| WW00400 | u | PEQUEÑO MATERIAL | 10 | 0.3 | 3.00 |
|  |  | Total |  |  | 1556.76 |

#### 15J JARDINERÍA (06/01/2008)

##### 15JA Arboles

###### 15JAA Arboles

**15JAA00001** u ÁRBOL DE SOMBRA, DE HOJA CADUCA
Precio: 42.93
Árbol de sombra, decorativo especial de hoja caduca de 2,50 m de altura, servido a raíz desnuda, incluso apertura de hoyo de 1x1 m, extracción de tierras, plantación y relleno de tierra vegetal, suministro de abonos, tutor de madera de castaño de 2 m de altura, conservación y riegos. Medida la cantidad ejecutada.

| Código | Ud | Descripción | Rendimiento | Precio | Importe |
|---|---|---|---|---|---|
| TO00800 | h | OF. 1ª JARDINERO | 0.4 | 19.85 | 7.94 |
| TP00100 | h | PEÓN ESPECIAL | 0.52 | 18.9 | 9.83 |
| UJ00100 | t | ABONOS | 0.002 | 204.95 | 0.41 |
| UJ00200 | u | ÁRBOL SOMBRA HOJA CADUCA 2,50 m | 1 | 5.92 | 5.92 |
| UJ01800 | m3 | TIERRA VEGETAL | 1 | 8.37 | 8.37 |
| UJ01900 | u | TUTOR DE MADERA DE CASTAÑO 2 m | 1 | 5.91 | 5.91 |
| ME00400 | h | RETROEXCAVADORA | 0.13 | 34.98 | 4.55 |
|  |  | Total |  |  | 42.93 |

**15JAA00002** u ÁRBOL DE SOMBRA, DE HOJA PERENNE
Precio: 48.99
Árbol de sombra, decorativo especial de hoja perenne de 2,50 m de altura, servido con cepellón de tierra, incluso apertura de hoyo de 1x1 m, extracción de tierras, plantación y relleno de tierra vegetal, suministro de abonos tutor de madera de castaño de 2 m, de altura, conservación y riegos. Medida la cantidad ejecutada.

| Código | Ud | Descripción | Rendimiento | Precio | Importe |
|---|---|---|---|---|---|
| TO00800 | h | OF. 1ª JARDINERO | 0.4 | 19.85 | 7.94 |
| TP00100 | h | PEÓN ESPECIAL | 0.52 | 18.9 | 9.83 |
| UJ00100 | t | ABONOS | 0.002 | 204.95 | 0.41 |
| UJ00300 | u | ÁRBOL SOMBRA HOJA PERENNE 2,50 m | 1 | 16.16 | 16.16 |
| UJ01800 | m3 | TIERRA VEGETAL | 0.5 | 8.37 | 4.19 |
| UJ01900 | u | TUTOR DE MADERA DE CASTAÑO 2 m | 1 | 5.91 | 5.91 |
| ME00400 | h | RETROEXCAVADORA | 0.13 | 34.98 | 4.55 |
|  |  | Total |  |  | 48.99 |

**15JAA00003** u EJEMPLAR ESPECIAL DE CONÍFERA RESINOSA
Precio: 143.81
Ejemplar especial de conifera resinosa, planta seleccionada de gran altura y grosor, servida con cepellón especial escayolado, incluso apertura de hoyo de 1x1 m, extracción de tierras, plantación, relleno de tierra vegetal, suministro de abonos, tutor de madera de castaño de 2,75 m de altura, conservación y riegos. Medida la cantidad ejecutada.

| Código | Ud | Descripción | Rendimiento | Precio | Importe |
|---|---|---|---|---|---|
| TO00800 | h | OF. 1ª JARDINERO | 0.8 | 19.85 | 15.88 |
| TP00100 | h | PEÓN ESPECIAL | 0.52 | 18.9 | 9.83 |
| UJ00100 | t | ABONOS | 0.002 | 204.95 | 0.41 |
| UJ00800 | u | CONIFERA RESINOSA GRAN ALTURA Y GROSOR 3 m | 1 | 102.96 | 102.96 |
| UJ01800 | m3 | TIERRA VEGETAL | 0.5 | 8.37 | 4.19 |
| UJ02000 | u | TUTOR DE MADERA DE CASTAÑO 2,75 m | 1 | 5.99 | 5.99 |
| ME00400 | h | RETROEXCAVADORA | 0.13 | 34.98 | 4.55 |
|  |  | Total |  |  | 143.81 |

**15JAA00004** u CONIFERA VARIADA DECORATIVA
Precio: 110.29
Conifera variada decorativa, planta seleccionada de gran altura y grosor, servida con cepellón especial escayolado, incluso apertura de hoyo de 1x1 m, extracción de tierras, plantación, relleno de tierra vegetal, suministro de abonos, tutor de madera de castaño de 2,75 m de altura, conservación y riegos. Medida la cantidad ejecutada.

| Código | Ud | Descripción | Rendimiento | Precio | Importe |
|---|---|---|---|---|---|
| TO00800 | h | OF. 1ª JARDINERO | 0.8 | 19.85 | 15.88 |
| TP00100 | h | PEÓN ESPECIAL | 0.52 | 18.9 | 9.83 |
| UJ00100 | t | ABONOS | 0.002 | 204.95 | 0.41 |
| UJ00700 | u | CONIFERA DECORATIVA, BUEN PORTE | 1 | 71.12 | 71.12 |
| UJ01800 | m3 | TIERRA VEGETAL | 0.3 | 8.37 | 2.51 |
| UJ02000 | u | TUTOR DE MADERA DE CASTAÑO 2,75 m | 1 | 5.99 | 5.99 |
| ME00400 | h | RETROEXCAVADORA | 0.13 | 34.98 | 4.55 |
|  |  | Total |  |  | 110.29 |

**15JAA00005** u PHOENIS DACTILÍFERA
Precio: 874.62
Phoenix dactilifera de altura comprendida entre 5 y 7 m, planta servida con cepellón de tierra, incluso apertura de hoyo de 1x1 m, extracción de tierras, plantación y relleno de tierra vegetal, suministro de abonos, tutor de madera de castaño de 2,75 m de altura, conservación y riegos. Medida la unida ejecutada.

| Código | Ud | Descripción | Rendimiento | Precio | Importe |
|---|---|---|---|---|---|
| TO00800 | h | OF. 1ª JARDINERO | 1 | 19.85 | 19.85 |
| TP00100 | h | PEÓN ESPECIAL | 3.12 | 18.9 | 58.97 |
| UJ00100 | t | ABONOS | 0.004 | 204.95 | 0.82 |
| UJ01300 | u | PHOENIS DACTILIFERA ENTRE 5 Y 7 m | 1 | 780.25 | 780.25 |
| UJ01800 | m3 | TIERRA VEGETAL | 0.5 | 8.37 | 4.19 |
| UJ02000 | u | TUTOR DE MADERA DE CASTAÑO 2,75 m | 1 | 5.99 | 5.99 |
| ME00400 | h | RETROEXCAVADORA | 0.13 | 34.98 | 4.55 |
|  |  | Total |  |  | 874.62 |

**15JAA90006** u FICUS MICROCARPA EN CONTENEDOR
Precio: 174.94
Ficus microcarpa de 20/25 cm de perímetro y 3 m de altura con copa formada y servido en cepellón, incluso extracción de tierras, plantación, abonado, riego y conservación. Medida la cantidad ejecutada.

| Código | Ud | Descripción | Rendimiento | Precio | Importe |
|---|---|---|---|---|---|
| TO00800 | h | OF. 1ª JARDINERO | 0.25 | 19.85 | 4.96 |
| TP00100 | h | PEÓN ESPECIAL | 0.25 | 18.9 | 4.73 |
| UJ00165 | kg | ABONO BIOLÓGICO | 0.025 | 0.02 | 0.00 |
| UJ02600 | u | FICUS MICROCARPA EN CONTENEDOR | 1 | 165.25 | 165.25 |
|  |  | Total |  |  | 174.94 |

**15JAA90007** u FRAXINUS AMERICANA 20/25
Precio: 117.75
Plantación de Fraxinus americana > 5 m. altura bien ramificado. incluso abonado orgánico, primer riego y apertura de pileta. Medida la cantidad ejecutada.

| Código | Ud | Descripción | Rendimiento | Precio | Importe |
|---|---|---|---|---|---|
| TP00100 | h | PEÓN ESPECIAL | 0.6 | 18.9 | 11.34 |
| UJ00165 | kg | ABONO BIOLÓGICO | 15 | 0.02 | 0.30 |
| UJ02710 | u | FRAXINUS AMERICANA 20/25 | 1 | 106 | 106.00 |
| MK01300 | h | AUTOVOLQUETE | 0.03 | 3.5 | 0.11 |
|  |  | Total |  |  | 117.75 |

**15JAA90008** u PHOENIX DACTYLIFERA 250/350
Precio: 1246.36
Plantación de Phoenix dactylifera de 250/350 tronco cm. en hoyo de plantación de forma de cubeta tronco-cónica con unas dimensiones de base inferior/base superior/altura de 40x80x50 cm, abierto por medios mecánicos, incluso replanteo, presentación de la planta, relleno y apisionado del hoyo del fondo del hoyo, relleno lateral y apisionado moderado con tierra de cabeza seleccionada de la propia excavación, mezclada con tierra vegetal limpia y fertilizada en una proporción del 25 %, formación de alcorque y primer riego. Medida la cantidad ejecutada.

| Código | Ud | Descripción | Rendimiento | Precio | Importe |
|---|---|---|---|---|---|
| TO02100 | h | OFICIAL 1ª | 1 | 19.85 | 19.85 |
| TP00100 | h | PEÓN ESPECIAL | 2 | 18.9 | 37.80 |
| GW00100 | m3 | AGUA POTABLE | 0.08 | 0.55 | 0.04 |
| UJ01800 | m3 | TIERRA VEGETAL | 0.5 | 8.37 | 4.19 |
| UJ02760 | u | PHOENIX DACTYLIFERA 250/350 | 1 | 1146 | 1146.00 |
| ME00400 | h | RETROEXCAVADORA | 1 | 34.98 | 34.98 |
| MK01300 | h | AUTOVOLQUETE | 1 | 3.5 | 3.50 |
|  |  | Total |  |  | 1246.36 |

**15JAA90009** u TRACHYCARPUS FORTUNEI H>1.80 cm.
Precio: 278.19
Plantación de Tachycarpus fortunei h>1.8 mts con copa formada, incluso abonado, apertura de pileta y primer riego. Medida la cantidad ejecutada.

| Código | Ud | Descripción | Rendimiento | Precio | Importe |
|---|---|---|---|---|---|
| TO02100 | h | OFICIAL 1ª | 0.25 | 19.85 | 4.96 |
| TP00100 | h | PEÓN ESPECIAL | 0.25 | 18.9 | 4.73 |
| UJ00165 | kg | ABONO BIOLÓGICO | 25 | 0.02 | 0.50 |
| UJ02770 | u | TRACHYCARPUS FORTUNEI 175/200 | 1 | 268 | 268.00 |
|  |  | Total |  |  | 278.19 |

**15JAA90010** u PLATANUS 20/25
Precio: 179.19
Plantación de Platanus orientalis 20/25 de perímetro y 2.5- 3 mts. de altura a la cruz, copa formada, servido en cepellón, incluso abonado, apertura de pileta y primer riego. Medida la cantidad ejecutada.

| Código | Ud | Descripción | Rendimiento | Precio | Importe |
|---|---|---|---|---|---|
| TO02100 | h | OFICIAL 1ª | 0.25 | 19.85 | 4.96 |
| TP00100 | h | PEÓN ESPECIAL | 0.25 | 18.9 | 4.73 |
| UJ00165 | kg | ABONO BIOLÓGICO | 25 | 0.02 | 0.50 |
| UJ02780 | u | PLATANUS ORIENTALIS 20/25 | 1 | 169 | 169.00 |
|  |  | Total |  |  | 179.19 |

**15JAA90011** u TAXUS BACCATA 80/100
Precio: 180.7
Plantación de Taxus baccata, en contenedor de 80/100 cm de altura bien ramificado, incluso abonado, apertura de pileta y primer riego. Medida la cantidad ejecutada.

| Código | Ud | Descripción | Rendimiento | Precio | Importe |
|---|---|---|---|---|---|
| TO02100 | h | OFICIAL 1ª | 0.2 | 19.85 | 3.97 |
| TP00100 | h | PEÓN ESPECIAL | 0.4 | 18.9 | 7.56 |
| UJ00165 | kg | ABONO BIOLÓGICO | 5 | 0.02 | 0.10 |
| UJ02790 | u | TAXUS BACCATA 80/100 | 1 | 169 | 169.00 |
| MK01300 | h | AUTOVOLQUETE | 0.02 | 3.5 | 0.07 |
|  |  | Total |  |  | 180.7 |

**15JAA90012** u CITRUS MIRTIFOLIA 18-20
Precio: 509.59
Plantación de Citrus mirtifolia de diam. 18-20, inlcuso apertura de pileta, relleno y primer riego. Medida la cantidad ejecutada.

| Código | Ud | Descripción | Rendimiento | Precio | Importe |
|---|---|---|---|---|---|
| TO02100 | h | OFICIAL 1ª | 0.2 | 19.85 | 3.97 |
| TP00100 | h | PEÓN ESPECIAL | 0.429 | 18.9 | 8.11 |
| GW00100 | m3 | AGUA POTABLE | 0.05 | 0.55 | 0.03 |
| UJ01800 | m3 | TIERRA VEGETAL | 0.024 | 8.37 | 0.20 |
| UJ02870 | u | CITRUS MIRTIFOLIA 18-20 | 1 | 495 | 495.00 |
| ME00400 | h | RETROEXCAVADORA | 0.06 | 34.98 | 2.10 |
| MK01300 | h | AUTOVOLQUETE | 0.05 | 3.5 | 0.18 |
|  |  | Total |  |  | 509.59 |

###### 15JAW Varios

**15JAW90001** u PODA DE FORMACIÓN SANEADO Y REBAJE
Precio: 252.56
Poda de formación, saneado y/o rebaje de árbol de altura superios a 12 m, incluso acopio de los restos a pie de carga y medios auxiliares necesarios. Medida la cantidad ejecutada.

| Código | Ud | Descripción | Rendimiento | Precio | Importe |
|---|---|---|---|---|---|
| TO00800 | h | OF. 1ª JARDINERO | 5.2 | 19.85 | 103.22 |
| TP00100 | h | PEÓN ESPECIAL | 5.2 | 18.9 | 98.28 |
| MS00105 | h | SIERRA MECÁNICA DE CORTE, MANUAL | 5.2 | 2.32 | 12.06 |
| MW00300 | h | PLATAFORMA ELEVADORA TELESCOPICA | 5.2 | 7.5 | 39.00 |
|  |  | Total |  |  | 252.56 |

**15JAW90002** u PODA DE FORMACIÓN ARBOL > 3 m.
Precio: 187.53
Poda de formación, saneado y/o rebaje de árbol de altura superios a 3 m, incluso acopio de los restos a pie de carga y medios auxiliares necesarios. Medida la cantidad ejecutada.

| Código | Ud | Descripción | Rendimiento | Precio | Importe |
|---|---|---|---|---|---|
| TO00800 | h | OF. 1ª JARDINERO | 3.1 | 19.85 | 61.54 |
| TP00100 | h | PEÓN ESPECIAL | 4.5 | 18.9 | 85.05 |
| MS00105 | h | SIERRA MECÁNICA DE CORTE, MANUAL | 3.1 | 2.32 | 7.19 |
| MW00300 | h | PLATAFORMA ELEVADORA TELESCOPICA | 4.5 | 7.5 | 33.75 |
|  |  | Total |  |  | 187.53 |

##### 15JP Plantas de jardín

###### 15JPP Plantas de jardín

**15JPP00001** u PLANTA VIVÁCEA DECORATIVA Y DE FLOR
Precio: 4.28
Planta vivacea decorativa y de flor, servida en maceta o con cepellón de tierra según variedad, incluso apertura de hoyo de 30x30 cm, plantación, relleno de tierras seleccionadas, suministro de abonos, rastrillado, riegos y conservación. Medida la cantidad ejecutada.

| Código | Ud | Descripción | Rendimiento | Precio | Importe |
|---|---|---|---|---|---|
| TO00800 | h | OF. 1ª JARDINERO | 0.05 | 19.85 | 0.99 |
| TP00100 | h | PEÓN ESPECIAL | 0.1 | 18.9 | 1.89 |
| UJ00100 | t | ABONOS | 0.001 | 204.95 | 0.20 |
| UJ01200 | m3 | MANTILLO | 0.015 | 16.93 | 0.25 |
| UJ01500 | u | PLANTA VIVÁCEA DECORATIVA Y DE FLOR | 1 | 0.95 | 0.95 |
|  |  | Total |  |  | 4.28 |

**15JPP00002** u PLANTA TREPADORA
Precio: 6.66
Planta trepadora de buen porte, ramificada y servida con maceta, incluso apertura de hoyo, plantación, relleno de tierras seleccionadas, suministro de abonos, rastrillado, riegos y conservación. Medida la cantidad ejecutada.

| Código | Ud | Descripción | Rendimiento | Precio | Importe |
|---|---|---|---|---|---|
| TO00800 | h | OF. 1ª JARDINERO | 0.05 | 19.85 | 0.99 |
| TP00100 | h | PEÓN ESPECIAL | 0.1 | 18.9 | 1.89 |
| UJ00100 | t | ABONOS | 0.001 | 204.95 | 0.20 |
| UJ01200 | m3 | MANTILLO | 0.015 | 16.93 | 0.25 |
| UJ01400 | u | PLANTA TREPADORA BUEN PORTE | 1 | 3.33 | 3.33 |
|  |  | Total |  |  | 6.66 |

**15JPP00003** u GRUPO DE ROCALLAS COMPLETAS
Precio: 196.92
Grupo de rocallas completas, incluyendo acaves, yucas, cerus, trepadoras, cetaceas, piedras rusticas especiales, distribución, plantación, riegos y conservación. Medida la cantidad ejecutada.

| Código | Ud | Descripción | Rendimiento | Precio | Importe |
|---|---|---|---|---|---|
| TO00800 | h | OF. 1ª JARDINERO | 2 | 19.85 | 39.70 |
| TP00100 | h | PEÓN ESPECIAL | 2 | 18.9 | 37.80 |
| UJ00100 | t | ABONOS | 0.004 | 204.95 | 0.82 |
| UJ01000 | u | GRUPO DE ROCALLAS | 1 | 116.91 | 116.91 |
| UJ01200 | m3 | MANTILLO | 0.1 | 16.93 | 1.69 |
|  |  | Total |  |  | 196.92 |

**15JPP00004** u GRUPO DE YUCAS
Precio: 132.37
Grupo de yucas, alosifolias, filamentosas y gloriosas de distintas alturas y tamaños, incluso plantación, suministro se abonos, riegos y conservación. Medida la cantidad ejecutada.

| Código | Ud | Descripción | Rendimiento | Precio | Importe |
|---|---|---|---|---|---|
| TO00800 | h | OF. 1ª JARDINERO | 2 | 19.85 | 39.70 |
| TP00100 | h | PEÓN ESPECIAL | 2 | 18.9 | 37.80 |
| UJ00100 | t | ABONOS | 0.004 | 204.95 | 0.82 |
| UJ01100 | u | GRUPO DE YUCAS | 1 | 52.36 | 52.36 |
| UJ01200 | m3 | MANTILLO | 0.1 | 16.93 | 1.69 |
|  |  | Total |  |  | 132.37 |

**15JPP00005** u ARBUSTO ESPECIAL
Precio: 22.33
Arbusto especial de gran porte, variado de color y vegetación, servido con cepellón de tierra o escayolado, incluso apertura de hoyo, plantación, suministro de abonos. riegos y conservación. Medida la cantidad ejecutada.

| Código | Ud | Descripción | Rendimiento | Precio | Importe |
|---|---|---|---|---|---|
| TO00800 | h | OF. 1ª JARDINERO | 0.25 | 19.85 | 4.96 |
| TP00100 | h | PEÓN ESPECIAL | 0.3 | 18.9 | 5.67 |
| UJ00100 | t | ABONOS | 0.002 | 204.95 | 0.41 |
| UJ00500 | u | ARBUSTO ESPECIAL GRAN PORTE | 1 | 4.59 | 4.59 |
| UJ01800 | m3 | TIERRA VEGETAL | 0.8 | 8.37 | 6.70 |
|  |  | Total |  |  | 22.33 |

**15JPP00006** u ARBUSTO CORRIENTE
Precio: 16.37
Arbusto corriente de porte medio, de variado color y vegetación, servido a raíz desnuda o en maceta, incluso apertura de hoyo, plantación, suministro de abonos, riegos y conservación. Medida la cantidad ejecutada.

| Código | Ud | Descripción | Rendimiento | Precio | Importe |
|---|---|---|---|---|---|
| TO00800 | h | OF. 1ª JARDINERO | 0.25 | 19.85 | 4.96 |
| TP00100 | h | PEÓN ESPECIAL | 0.3 | 18.9 | 5.67 |
| UJ00100 | t | ABONOS | 0.001 | 204.95 | 0.20 |
| UJ00400 | u | ARBUSTO CORRIENTE PORTE MEDIO | 1 | 3.03 | 3.03 |
| UJ01800 | m3 | TIERRA VEGETAL | 0.3 | 8.37 | 2.51 |
|  |  | Total |  |  | 16.37 |

**15JPP90007** u EUONYMUS JAPONICUS 40/60 CM.
Precio: 17.89
Plantación de Euonymus japonicus (botonero del Japón), servido a raíz desnuda o en maceta, incluso apertura de hoyo, plantación, suministro de abonos, riegos y conservación. Medida la cantidad ejecutada.

| Código | Ud | Descripción | Rendimiento | Precio | Importe |
|---|---|---|---|---|---|
| TO00800 | h | OF. 1ª JARDINERO | 0.42 | 19.85 | 8.34 |
| UJ00165 | kg | ABONO BIOLÓGICO | 0.001 | 0.02 | 0.00 |
| UJ01800 | m3 | TIERRA VEGETAL | 0.03 | 8.37 | 0.25 |
| UJ02100 | u | EUONYMUS JAPONICUS 40/60 cm. | 1 | 7.2 | 7.20 |
| ME00400 | h | RETROEXCAVADORA | 0.06 | 34.98 | 2.10 |
|  |  | Total |  |  | 17.89 |

**15JPP90008** u JAZMINUS FUCTICANS 80/100 cm.
Precio: 16.51
Plantación de Jazminuz fucticans (jazmín blanco), servido a raíz desnuda o en maceta, incluso apertura de hoyo, plantación, suministro de abonos, riegos y conservación. Medida la cantidad ejecutada.

| Código | Ud | Descripción | Rendimiento | Precio | Importe |
|---|---|---|---|---|---|
| TO00800 | h | OF. 1ª JARDINERO | 0.25 | 19.85 | 4.96 |
| UJ00165 | kg | ABONO BIOLÓGICO | 0.001 | 0.02 | 0.00 |
| UJ01800 | m3 | TIERRA VEGETAL | 0.03 | 8.37 | 0.25 |
| UJ02200 | u | JAZMINUS FRUCTICANS 80/100 cm. | 1 | 9.2 | 9.20 |
| ME00400 | h | RETROEXCAVADORA | 0.06 | 34.98 | 2.10 |
|  |  | Total |  |  | 16.51 |

**15JPP90009** u ROSAL
Precio: 11.17
Plantación de rosal (cualquier variedad) de 40 cm de altura, servido a raíz desnuda o en maceta, incluso apertura de hoyo a mano, plantación, suministro de abonos, riegos y conservación. Medida la cantidad ejecutada.

| Código | Ud | Descripción | Rendimiento | Precio | Importe |
|---|---|---|---|---|---|
| TO00800 | h | OF. 1ª JARDINERO | 0.2 | 19.85 | 3.97 |
| UJ00165 | kg | ABONO BIOLÓGICO | 0.001 | 0.02 | 0.00 |
| UJ02300 | u | ROSAL | 1 | 7.2 | 7.20 |
|  |  | Total |  |  | 11.17 |

**15JPP90010** u ROSAL TREPADOR 150/175 cm.
Precio: 14.64
Plantación de rosal trepador (cualquier variedad) de 150/175 cm de altura, servido a raíz desnuda o en maceta, incluso apertura de hoyo a mano, plantación, formación de alcorque, riegos y conservación. Medida la cantidad ejecutada.

| Código | Ud | Descripción | Rendimiento | Precio | Importe |
|---|---|---|---|---|---|
| TO00800 | h | OF. 1ª JARDINERO | 0.3 | 19.85 | 5.96 |
| UJ00050 | m3 | AGUA DE RIEGO | 0.05 | 0.55 | 0.03 |
| UJ01800 | m3 | TIERRA VEGETAL | 0.03 | 8.37 | 0.25 |
| UJ02500 | u | ROSAL TREPADOR 150/175 cm. | 1 | 8.4 | 8.40 |
|  |  | Total |  |  | 14.64 |

**15JPP90011** u ROSAL TREPADOR FLOR PEQUEÑA
Precio: 14.5
Plantación suministro y plantación de Rosal trepador flor pequeña, en C/15 de 40/50 cm de altura bien ramificada, entutorada y vestida, incluida la distribución en hoyos previamente abiertos y abonado orgánico a razón de 0.25 Kg/planta y primer riego de implantación. Medida la cantidad ejecutada.

| Código | Ud | Descripción | Rendimiento | Precio | Importe |
|---|---|---|---|---|---|
| TP00100 | h | PEÓN ESPECIAL | 0.02 | 18.9 | 0.38 |
| UJ00165 | kg | ABONO BIOLÓGICO | 0.025 | 0.02 | 0.00 |
| UJ02730 | u | ROSAL TREPADOR FLOR PEQUEÑA | 1 | 14 | 14.00 |
| MK01300 | h | AUTOVOLQUETE | 0.035 | 3.5 | 0.12 |
|  |  | Total |  |  | 14.5 |

**15JPP90012** u ROSAL TREPADOR FLOR MEDIANA
Precio: 9.85
Plantación de rosal trepador flor mediana entre 40/50 cm de altura bien ramificado,incluso la distribución en hoyos previamente abiertos y abonado orgánico y primer riego de implantación. Medida la cantidad ejecutada.

| Código | Ud | Descripción | Rendimiento | Precio | Importe |
|---|---|---|---|---|---|
| TP00100 | h | PEÓN ESPECIAL | 0.02 | 18.9 | 0.38 |
| UJ00165 | kg | ABONO BIOLÓGICO | 0.025 | 0.02 | 0.00 |
| UJ02740 | u | ROSAL TREPADOR FLOR MEDIANA | 1 | 9.35 | 9.35 |
| MK01300 | h | AUTOVOLQUETE | 0.035 | 3.5 | 0.12 |
|  |  | Total |  |  | 9.85 |

**15JPP90013** u HEREDA HELIX 40/50
Precio: 1.78
Plantación de Hedera helix de 40/50 cm de altura bien ramificada, incluso la distribución en hoyos previamente abiertos y abonado orgánico y primer riego de implantación. Medida la cantidad ejecutada.

| Código | Ud | Descripción | Rendimiento | Precio | Importe |
|---|---|---|---|---|---|
| TP00100 | h | PEÓN ESPECIAL | 0.02 | 18.9 | 0.38 |
| UJ00165 | kg | ABONO BIOLÓGICO | 0.025 | 0.02 | 0.00 |
| UJ02750 | u | HEREDA HELIZ 40/50 | 1 | 1.28 | 1.28 |
| MK01300 | h | AUTOVOLQUETE | 0.035 | 3.5 | 0.12 |
|  |  | Total |  |  | 1.78 |

**15JPP90014** u CALA BLANCA CAL>14
Precio: 2.06
Suministro y plantación de Cala blanca, Cal>14 , incluida la distribución en hoyos previamente abiertos y abonado orgánico a razón de 0.15 Kg/planta y primer riego de implantación. Media la unidad ejecutada.

| Código | Ud | Descripción | Rendimiento | Precio | Importe |
|---|---|---|---|---|---|
| TP00100 | h | PEÓN ESPECIAL | 0.02 | 18.9 | 0.38 |
| UJ00165 | kg | ABONO BIOLÓGICO | 0.25 | 0.02 | 0.01 |
| UJ02800 | u | ZANTEDESCHIA AETHIOPICA CAL>14 | 1 | 1.55 | 1.55 |
| MK01300 | h | AUTOVOLQUETE | 0.035 | 3.5 | 0.12 |
|  |  | Total |  |  | 2.06 |

**15JPP90015** u BULBOS DE AGAPANTO
Precio: 1.88
Plantación de bulbos de agapanto. Medida la cantidad ejecutada

| Código | Ud | Descripción | Rendimiento | Precio | Importe |
|---|---|---|---|---|---|
| TP00100 | h | PEÓN ESPECIAL | 0.02 | 18.9 | 0.38 |
| UJ02810 | u | AGAPANTHUS ALBUM CLASE I | 1 | 1.5 | 1.50 |
|  |  | Total |  |  | 1.88 |

**15JPP90016** m2 PLANTACIÓN VARIADA BULBOSA
Precio: 16.91
Plantación de variado de bulbose, incluso abonado y primer riego. Medida la superficie ejecutada.

| Código | Ud | Descripción | Rendimiento | Precio | Importe |
|---|---|---|---|---|---|
| TO02100 | h | OFICIAL 1ª | 0.04 | 19.85 | 0.79 |
| TP00100 | h | PEÓN ESPECIAL | 0.4 | 18.9 | 7.56 |
| UJ02830 | u | NARCISSUS CLASE III | 8 | 0.18 | 1.44 |
| UJ02840 | u | IRIS XIPHIUM CALIBRE 8/9 | 8 | 0.08 | 0.64 |
| UJ02850 | u | CYCLAMEN PERSICUM | 8 | 0.69 | 5.52 |
| UJ02860 | u | FREESIAS DOBLES CALIBRE >5 | 8 | 0.12 | 0.96 |
|  |  | Total |  |  | 16.91 |

**15JPP90017** u HEMEROCALLIS C-3
Precio: 7.91
Plantación de Hemerocallis, suministrados en contenedor de 3 L, incluído relleno, apisionado del hoyo del fondo del hoyo, formación de alcorque y primer riego. Medida la cantidad ejecutada.

| Código | Ud | Descripción | Rendimiento | Precio | Importe |
|---|---|---|---|---|---|
| TO02100 | h | OFICIAL 1ª | 0.22 | 19.85 | 4.37 |
| GW00100 | m3 | AGUA POTABLE | 0.05 | 0.55 | 0.03 |
| UJ01800 | m3 | TIERRA VEGETAL | 0.024 | 8.37 | 0.20 |
| UJ02880 | u | HEMEROCALLIS C-3 | 1 | 3.13 | 3.13 |
| MK01300 | h | AUTOVOLQUETE | 0.05 | 3.5 | 0.18 |
|  |  | Total |  |  | 7.91 |

**15JPP90018** u AGAP. AFRICANUS 20/30
Precio: 7.84
Plantación de Agapanthus africanus (Agapanto) de 20/30 cm. de altura, incluso apertura de pileta, relleno y primer riego. Medida la cantidad ejecutada.

| Código | Ud | Descripción | Rendimiento | Precio | Importe |
|---|---|---|---|---|---|
| TP00100 | h | PEÓN ESPECIAL | 0.25 | 18.9 | 4.73 |
| GW00100 | m3 | AGUA POTABLE | 0.05 | 0.55 | 0.03 |
| UJ01800 | m3 | TIERRA VEGETAL | 0.024 | 8.37 | 0.20 |
| UJ02890 | u | AGAPANTHUS AFRICANUS 20/30 | 1 | 2.7 | 2.70 |
| MK01300 | h | AUTOVOLQUETE | 0.05 | 3.5 | 0.18 |
|  |  | Total |  |  | 7.84 |

**15JPP90019** u ACANTHUS MOLLIS 40/50
Precio: 10.98
Plantación de Acanthus mollis de 40/50 cm de altura, incluso abonado y primer riego de implantación. Medida la cantidad ejecutada.

| Código | Ud | Descripción | Rendimiento | Precio | Importe |
|---|---|---|---|---|---|
| TP00100 | h | PEÓN ESPECIAL | 0.3 | 18.9 | 5.67 |
| UJ00165 | kg | ABONO BIOLÓGICO | 2 | 0.02 | 0.04 |
| UJ02900 | u | ACANTHUS MOLLIS 40/50 | 1 | 5.2 | 5.20 |
| MK01300 | h | AUTOVOLQUETE | 0.02 | 3.5 | 0.07 |
|  |  | Total |  |  | 10.98 |

**15JPP90020** u JASMINUM FRUCTICANS 100/125
Precio: 17.98
Suministro y plantación de Jazminus fructicans de 80/120 cm de altura, incluso apertura de pileta, abonado orgánico y primer riego. Medida la cantidad ejecutada.

| Código | Ud | Descripción | Rendimiento | Precio | Importe |
|---|---|---|---|---|---|
| TP00100 | h | PEÓN ESPECIAL | 0.3 | 18.9 | 5.67 |
| UJ00165 | kg | ABONO BIOLÓGICO | 2 | 0.02 | 0.04 |
| UJ02910 | u | JASMINUM FRUTICANS 100/125 | 1 | 12.2 | 12.20 |
| MK01300 | h | AUTOVOLQUETE | 0.02 | 3.5 | 0.07 |
|  |  | Total |  |  | 17.98 |

**15JPP90021** u DAMA DE NOCHE 80/100
Precio: 27.78
Plantación de Cestrum nocturnum de 80/100 cm de altura, incluso abonado y primer riego. Medida la cantidad ejecutada.

| Código | Ud | Descripción | Rendimiento | Precio | Importe |
|---|---|---|---|---|---|
| TP00100 | h | PEÓN ESPECIAL | 0.3 | 18.9 | 5.67 |
| UJ00165 | kg | ABONO BIOLÓGICO | 2 | 0.02 | 0.04 |
| UJ02920 | u | DAMA DE NOCHE 80/100 | 1 | 22 | 22.00 |
| MK01300 | h | AUTOVOLQUETE | 0.02 | 3.5 | 0.07 |
|  |  | Total |  |  | 27.78 |

###### 15JPW Varios

**15JPW90001** u ESTRUCTURA METÁLICA PORTA ROSAL TREPADOR
Precio: 27.03
Estructura metálica formada por tres circunferencias concéntricas de diámetros 120, 80 y 50 cm de longitud y 20 mm de sección unidas, arriostradas y ancladas al suelo mediante pletinas de hierro de 30 mm, incluso labrado y puesta en obra. Medida la cantidad ejecutada.

| Código | Ud | Descripción | Rendimiento | Precio | Importe |
|---|---|---|---|---|---|
| TO02100 | h | OFICIAL 1ª | 0.8 | 19.85 | 15.88 |
| TP00100 | h | PEÓN ESPECIAL | 0.15 | 18.9 | 2.84 |
| CA00220 | kg | ACERO B 400 S | 12 | 0.68 | 8.16 |
| CA01700 | kg | ALAMBRE DE ATAR | 0.12 | 1.23 | 0.15 |
|  |  | Total |  |  | 27.03 |

##### 15JS Setos

###### 15JSS Setos

**15JSS00001** m SETO
Precio: 19.88
Seto, planta fuerte, tupida y enmatollada, servida con cepellón de tierra, incluso apertura de zanja, suministro de abonos y preparación de las tierras, plantación, riegos y conservación. Medida la longitud ejecutada.

| Código | Ud | Descripción | Rendimiento | Precio | Importe |
|---|---|---|---|---|---|
| TO00800 | h | OF. 1ª JARDINERO | 0.2 | 19.85 | 3.97 |
| TP00100 | h | PEÓN ESPECIAL | 0.4 | 18.9 | 7.56 |
| UJ00100 | t | ABONOS | 0.001 | 204.95 | 0.20 |
| UJ01600 | m | SETO | 1 | 7.66 | 7.66 |
| UJ01800 | m3 | TIERRA VEGETAL | 0.059 | 8.37 | 0.49 |
|  |  | Total |  |  | 19.88 |

**15JSS90002** u BUXUS SEMPERPERVIRENS 30/40
Precio: 10.8
Plantación de Buxus sempervirens de 30/40 cm de altura bien ramificado y vestido desde la base, incluso abonado, apertura de pileta y primer riego. Medida la cantidad ejecutada.

| Código | Ud | Descripción | Rendimiento | Precio | Importe |
|---|---|---|---|---|---|
| TO02100 | h | OFICIAL 1ª | 0.02 | 19.85 | 0.40 |
| TP00100 | h | PEÓN ESPECIAL | 0.02 | 18.9 | 0.38 |
| UJ00165 | kg | ABONO BIOLÓGICO | 2 | 0.02 | 0.04 |
| UJ02820 | u | BUXUS SEMPERVIRENS 30/40 | 1 | 9.84 | 9.84 |
| MK01300 | h | AUTOVOLQUETE | 0.04 | 3.5 | 0.14 |
|  |  | Total |  |  | 10.8 |

###### 15JSW Varios

**15JSW90001** m REBAJE DE SETO < 25 cm.
Precio: 1.12
Rebaje de 25 cm mediante medios mecánicos y manuales de seto, incluso acopio de material a pie de carga. Medida la longitud ejecutada.

| Código | Ud | Descripción | Rendimiento | Precio | Importe |
|---|---|---|---|---|---|
| TO00800 | h | OF. 1ª JARDINERO | 0.02 | 19.85 | 0.40 |
| TP00100 | h | PEÓN ESPECIAL | 0.038 | 18.9 | 0.72 |
|  |  | Total |  |  | 1.12 |

**15JSW90002** m TRANSPLANTE DE SETO
Precio: 8.14
Arranque y trasplante de seto, incluido nueva plantación. Medida la cantidad ejecutada.

| Código | Ud | Descripción | Rendimiento | Precio | Importe |
|---|---|---|---|---|---|
| TO00800 | h | OF. 1ª JARDINERO | 0.38 | 19.85 | 7.54 |
| UJ01800 | m3 | TIERRA VEGETAL | 0.05 | 8.37 | 0.42 |
| MK01300 | h | AUTOVOLQUETE | 0.05 | 3.5 | 0.18 |
|  |  | Total |  |  | 8.14 |

##### 15JT Tapizantes (06/01/2008)

###### 15JTT Tapizantes

**15JTT00001** m2 SIEMBRA DE GRAMA
Precio: 14.32
Siembra de grama mediante esquejes sobre tierra vegetal, incluso preparación del terreno, reparto de tierra vegetal, mantillo, abono, conservación y riegos. Medida la superficie ejecutada.

| Código | Ud | Descripción | Rendimiento | Precio | Importe |
|---|---|---|---|---|---|
| TO00800 | h | OF. 1ª JARDINERO | 0.2 | 19.85 | 3.97 |
| TP00100 | h | PEÓN ESPECIAL | 0.3 | 18.9 | 5.67 |
| UJ00100 | t | ABONOS | 0.004 | 204.95 | 0.82 |
| UJ00900 | m2 | GRAMA | 1 | 1.34 | 1.34 |
| UJ01200 | m3 | MANTILLO | 0.05 | 16.93 | 0.85 |
| UJ01800 | m3 | TIERRA VEGETAL | 0.2 | 8.37 | 1.67 |
|  |  | Total |  |  | 14.32 |

**15JTT00002** m2 SUMINISTRO DE "STENOTAPHRUM" PARA CESPED
Precio: 12.02
Suministro de stenotaphrum y mezclas de semillas especiales para la formación de un cesped permanente, incluso cava de las tierras y preparación del terreno, nivelación, refino, siembra, mantillo, abonos, conservación y riegos. Medida la superficie ejecutada.

| Código | Ud | Descripción | Rendimiento | Precio | Importe |
|---|---|---|---|---|---|
| TO00800 | h | OF. 1ª JARDINERO | 0.1 | 19.85 | 1.99 |
| TP00100 | h | PEÓN ESPECIAL | 0.3 | 18.9 | 5.67 |
| UJ00100 | t | ABONOS | 0.004 | 204.95 | 0.82 |
| UJ01200 | m3 | MANTILLO | 0.05 | 16.93 | 0.85 |
| UJ01700 | m2 | STENOTAPHINM Y MEZCLA DE SEMILLAS ESPECIALES | 1 | 1.02 | 1.02 |
| UJ01800 | m3 | TIERRA VEGETAL | 0.2 | 8.37 | 1.67 |
|  |  | Total |  |  | 12.02 |

**15JTT00003** m2 SUMINISTRO DE "CARPOBRUCTUS ADULIS" (UÑA DE LEON)
Precio: 11.4
Suministro de carpobructus adulis (uña de leon), incluso manipulación de la planta, preparación de la misma y del terreno, plantación, conservación y riegos. Medida la superficie ejecutada.

| Código | Ud | Descripción | Rendimiento | Precio | Importe |
|---|---|---|---|---|---|
| TO00800 | h | OF. 1ª JARDINERO | 0.2 | 19.85 | 3.97 |
| TP00100 | h | PEÓN ESPECIAL | 0.25 | 18.9 | 4.73 |
| UJ00600 | m2 | CARPOBRUCTOS ADULIS | 1 | 1.03 | 1.03 |
| UJ01800 | m3 | TIERRA VEGETAL | 0.2 | 8.37 | 1.67 |
|  |  | Total |  |  | 11.4 |

**15JTT90004** m2 MULCHING CORTEZA PINO 10 cm.
Precio: 5.63
Cubrición antihierba a base de corteza de pino extendida de forma manual, en capa uniforme de 10 cm de espesor, sobre macizo existente, incluido riego de asentamiento, medida la superficie ejecutada.

| Código | Ud | Descripción | Rendimiento | Precio | Importe |
|---|---|---|---|---|---|
| TO00800 | h | OF. 1ª JARDINERO | 0.15 | 19.85 | 2.98 |
| UJ00050 | m3 | AGUA DE RIEGO | 0.02 | 0.55 | 0.01 |
| UJ02400 | m3 | CORTEZA DE PINO SELECCIONADA | 0.103 | 25.6 | 2.64 |
|  |  | Total |  |  | 5.63 |

**15JTT90005** m2 SIEMBRA DE TEPE DICHONDRA REPENS
Precio: 21.01

| Código | Ud | Descripción | Rendimiento | Precio | Importe |
|---|---|---|---|---|---|
| TO00800 | h | OF. 1ª JARDINERO | 0.2 | 19.85 | 3.97 |
| TP00100 | h | PEÓN ESPECIAL | 0.5 | 18.9 | 9.45 |
| UJ00050 | m3 | AGUA DE RIEGO | 0.02 | 0.55 | 0.01 |
| UJ02700 | m2 | SIEMBRA TEPE DICHONDRA REPENS | 1.01 | 7.5 | 7.58 |
|  |  | Total |  |  | 21.01 |

###### 15JTW Varios (06/01/2008)

##### 15JW Varios

###### 15JWW Varios

**15JWW90001** m2 ABONADO QUÍMICO DE FONDO
Precio: 0.91
Abonado químico de fondo, consistente en: esparcido del mismo por medios manuales y volteado con motocultor para su incorporación al suelo a una profundidad media de 15 cm. Medida la superficie ejecutada.

| Código | Ud | Descripción | Rendimiento | Precio | Importe |
|---|---|---|---|---|---|
| TO00800 | h | OF. 1ª JARDINERO | 0.011 | 19.85 | 0.22 |
| TP00100 | h | PEÓN ESPECIAL | 0.032 | 18.9 | 0.60 |
| UJ00160 | kg | ABONO QUÍMICO | 4 | 0.02 | 0.08 |
| MW00400 | h | MOTOCULTOR 60/80 cm. | 0.006 | 2.42 | 0.01 |
|  |  | Total |  |  | 0.91 |

**15JWW90002** m2 ABONADO BIOLÓGICO DE FONDO
Precio: 0.58
Abonado biológico de fondo, consistente en: esparcido del mismo por medios manuales y volteado con motocultor para su incorporación al suelo a una profundidad media de 15 cm. Medida la superficie ejecutada.

| Código | Ud | Descripción | Rendimiento | Precio | Importe |
|---|---|---|---|---|---|
| TO00800 | h | OF. 1ª JARDINERO | 0.002 | 19.85 | 0.04 |
| TP00100 | h | PEÓN ESPECIAL | 0.02 | 18.9 | 0.38 |
| UJ00165 | kg | ABONO BIOLÓGICO | 7 | 0.02 | 0.14 |
| MW00400 | h | MOTOCULTOR 60/80 cm. | 0.01 | 2.42 | 0.02 |
|  |  | Total |  |  | 0.58 |

**15JWW90003** m3 EXTENDIDO MANUAL TIERRA VEGETAL
Precio: 16.97
Extendido manual de tierra vegetal cribada suministrada a granel para formarción de capa uniforme. Medido el volumen ejecutado.

| Código | Ud | Descripción | Rendimiento | Precio | Importe |
|---|---|---|---|---|---|
| TO00800 | h | OF. 1ª JARDINERO | 0.04 | 19.85 | 0.79 |
| TP00100 | h | PEÓN ESPECIAL | 0.4 | 18.9 | 7.56 |
| UJ01800 | m3 | TIERRA VEGETAL | 1.03 | 8.37 | 8.62 |
|  |  | Total |  |  | 16.97 |

**15JWW90004** m2 ESCARIFICADO MANUAL SUPERFICIAL
Precio: 0.11
Escarificado superficial realizado con escarificador manual en terrenos previamente laboreados, no compactos, alcanzando una profundidad de 10-15 cm. Medida la superficie ejecutada.

| Código | Ud | Descripción | Rendimiento | Precio | Importe |
|---|---|---|---|---|---|
| TO00800 | h | OF. 1ª JARDINERO | 0.001 | 19.85 | 0.02 |
| TP00100 | h | PEÓN ESPECIAL | 0.005 | 18.9 | 0.09 |
|  |  | Total |  |  | 0.11 |

#### 15M MOVIMIENTO DE TIERRAS (06/01/2008)

##### 15MA Apertura de cajas (06/01/2008)

###### 15MAA Apertura de cajas

**15MAA00004** m3 EXCAVACIÓN APERTURA DE CAJA, TERRENO DISGREGADO
Precio: 0.57
Excavación, en apertura de caja, de terreno disgregado, realizada con medios mecánicos, incluso perfilado de fondo, hasta una profundidad máxima de 50 cm. Medido el volumen en perfil natural.

| Código | Ud | Descripción | Rendimiento | Precio | Importe |
|---|---|---|---|---|---|
| ME00300 | h | PALA CARGADORA | 0.024 | 23.87 | 0.57 |
|  |  | Total |  |  | 0.57 |

**15MAA00005** m3 EXCAVACIÓN APERTURA DE CAJA, TIERRA CONSIST. BLANDA
Precio: 0.69
Excavación, en apertura de caja, de tierra de consistencia blanda, realizada con medios mecánicos, incluso perfilado de fondo, hasta una profundidad máxima de 50 cm. Medido el volumen en perfil natural.

| Código | Ud | Descripción | Rendimiento | Precio | Importe |
|---|---|---|---|---|---|
| ME00300 | h | PALA CARGADORA | 0.029 | 23.87 | 0.69 |
|  |  | Total |  |  | 0.69 |

**15MAA00006** m3 EXCAVACIÓN APERTURA DE CAJA, TIERRAS CONSIST. MEDIA
Precio: 0.76
Excavación, en apertura de caja, de tierras de consistencia medida. realizada con medios mecánicos, incluso perfilado de fondo hasta una profundidad máxima de 50 cm. Medido el volumen en perfil natural.

| Código | Ud | Descripción | Rendimiento | Precio | Importe |
|---|---|---|---|---|---|
| ME00300 | h | PALA CARGADORA | 0.032 | 23.87 | 0.76 |
|  |  | Total |  |  | 0.76 |

**15MAA00007** m3 EXCAVACIÓN APERTURA DE CAJA PIEDRAS CONSIST. DURA
Precio: 0.86
Excavación, en apertura de caja , de tierras de consistencia dura, realizada con medios mecánicos, incluso perfilado de fondo, hasta una profundidad máxima de 50 cm. Medido el volumen en perfil natural.

| Código | Ud | Descripción | Rendimiento | Precio | Importe |
|---|---|---|---|---|---|
| ME00300 | h | PALA CARGADORA | 0.036 | 23.87 | 0.86 |
|  |  | Total |  |  | 0.86 |

**15MAA00015** m3 EXCAVACIÓN APERTURA DE CAJA, ROCA BLANDA
Precio: 25.18
Excavación, en apertura de caja, de roca blanda, realizada con medios mecánicos y empleo de compresor, incluso perfilado de fondo, hasta una profundidad máxima de 50 cm. Medido el volumen en perfil natural.

| Código | Ud | Descripción | Rendimiento | Precio | Importe |
|---|---|---|---|---|---|
| TP00100 | h | PEÓN ESPECIAL | 0.9 | 18.9 | 17.01 |
| MC00100 | h | COMPRESOR DOS MARTILLOS | 0.12 | 6.35 | 0.76 |
| ME00500 | h | RETROEXCAVADORA CON MARTILLO | 0.12 | 61.78 | 7.41 |
|  |  | Total |  |  | 25.18 |

**15MAA00017** m3 EXCAVACIÓN APERTURA DE CAJA, ROCA DURA
Precio: 40.85
Excavación, en apertura de caja, de roca dura, realizada con medios mecánicos y empleo de compresor, incluso perfilado de fondo, hasta una profundidad máxima de 50 cm. Medido el volumen en perfil natural.

| Código | Ud | Descripción | Rendimiento | Precio | Importe |
|---|---|---|---|---|---|
| TP00100 | h | PEÓN ESPECIAL | 0.9 | 18.9 | 17.01 |
| MC00100 | h | COMPRESOR DOS MARTILLOS | 0.35 | 6.35 | 2.22 |
| ME00500 | h | RETROEXCAVADORA CON MARTILLO | 0.35 | 61.78 | 21.62 |
|  |  | Total |  |  | 40.85 |

**15MAA00027** m3 EXCAVACIÓN APERTURA DE CAJA, ROCA DURA, USO EXPLOSIVOS
Precio: 59.96
Excavación, en apertura de caja, de roca dura, realizada con medios mecánicos y utilización de explosivos, hasta una profundidad máxima de 50 cm. Medido el volumen en perfil natural.

| Código | Ud | Descripción | Rendimiento | Precio | Importe |
|---|---|---|---|---|---|
| TO01300 | h | OF. 1ª ARTIFICIERO | 1.1 | 19.85 | 21.84 |
| TP00100 | h | PEÓN ESPECIAL | 1.1 | 18.9 | 20.79 |
| MC00100 | h | COMPRESOR DOS MARTILLOS | 0.7 | 6.35 | 4.45 |
| ME00400 | h | RETROEXCAVADORA | 0.1 | 34.98 | 3.50 |
| WW00100 | u | DETONADOR ELÉCTRICO | 2.25 | 1 | 2.25 |
| WW00200 | kg | EXPLOSIVO GOMA 2E-C | 1.7 | 4.02 | 6.83 |
| WW00400 | u | PEQUEÑO MATERIAL | 1 | 0.3 | 0.30 |
|  |  | Total |  |  | 59.96 |

###### 15MAW Varios (06/01/2008)

##### 15MC Compactaciones (06/01/2008)

###### 15MCC Compactaciones

**15MCC00001** m2 COMPACTACIÓN SUPERFICIAL CÓN PISÓN MECÁNICO
Precio: 2.42
Compactación superficial realizada con pisón mecánico, incluso p.p. de regado y refino de la superficie final. Medida la superficie en verdadera magnitud.

| Código | Ud | Descripción | Rendimiento | Precio | Importe |
|---|---|---|---|---|---|
| TP00100 | h | PEÓN ESPECIAL | 0.12 | 18.9 | 2.27 |
| GW00100 | m3 | AGUA POTABLE | 0.06 | 0.55 | 0.03 |
| MR00200 | h | PISÓN MECÁNICO MANUAL | 0.04 | 3.01 | 0.12 |
|  |  | Total |  |  | 2.42 |

**15MCC00002** m2 COMPACTACIÓN EN 20 cm PROFUNDIDAD CÓN M. MECÁNICOS
Precio: 0.4
Compactación realizada con medios mecánicos al 95% proctor normal en 20 cm de profundidad, incluso p.p. de regado y refino de la superficie final. Medida la superficie en verdadera magnitud.

| Código | Ud | Descripción | Rendimiento | Precio | Importe |
|---|---|---|---|---|---|
| GW00100 | m3 | AGUA POTABLE | 0.04 | 0.55 | 0.02 |
| MK00200 | h | CAMIÓN CISTERNA | 0.001 | 30.3 | 0.03 |
| MN00100 | h | MOTONIVELADORA | 0.005 | 45.11 | 0.23 |
| MR00400 | h | RULO VIBRATORIO | 0.005 | 23.28 | 0.12 |
|  |  | Total |  |  | 0.4 |

###### 15MCW Varios (06/01/2008)

##### 15MD Desmontes (06/01/2008)

###### 15MDD Desmontes

**15MDD00001** m3 EXC. DESMONTE TIERRAS CONSIST. DURA, TRANSPOR. TERRAPLEN
Precio: 0.62
Excavación, en desmonte, de tierras de consistencia dura, realizada con medios mecánicos, incluso transporte a terraplén. Medido el volumen en perfil natural.

| Código | Ud | Descripción | Rendimiento | Precio | Importe |
|---|---|---|---|---|---|
| ME00300 | h | PALA CARGADORA | 0.026 | 23.87 | 0.62 |
|  |  | Total |  |  | 0.62 |

**15MDD00002** m3 EXC. DESMONTE TIERRAS CONSIST. MEDIA, TRANSP. TERRAPLEN
Precio: 0.57
Excavación, en desmonte, de tierras de consistencia media, realizada con medios mecánicos, incluso transporte a terraplén. Medido el volumen en perfil natural.

| Código | Ud | Descripción | Rendimiento | Precio | Importe |
|---|---|---|---|---|---|
| ME00300 | h | PALA CARGADORA | 0.024 | 23.87 | 0.57 |
|  |  | Total |  |  | 0.57 |

**15MDD00003** m3 EXC. DESMONTE TIERRAS CONSIST. BLANDA, TRANSP. TERRAPLEN
Precio: 0.53
Excavación, en desmonte, de tierras de consistencia blanda, realizada con medios mecánicos, incluso transporte a terraplén. Medido el volumen en perfil natural.

| Código | Ud | Descripción | Rendimiento | Precio | Importe |
|---|---|---|---|---|---|
| ME00300 | h | PALA CARGADORA | 0.022 | 23.87 | 0.53 |
|  |  | Total |  |  | 0.53 |

**15MDD00004** m3 EXC. DESMONTE TIERRAS CONSIST. DURA, CARGA S/CAMIÓN
Precio: 0.67
Excavación, en desmonte, de tierras de consistencia dura, realizada con medios mecánicos, incluso carga sobre camión para su transporte. Medido el volumen en perfil natural.

| Código | Ud | Descripción | Rendimiento | Precio | Importe |
|---|---|---|---|---|---|
| ME00300 | h | PALA CARGADORA | 0.028 | 23.87 | 0.67 |
|  |  | Total |  |  | 0.67 |

**15MDD00005** m3 EXC. DESMONTE TIERRAS CONSIST. MEDIA, CARGA S/CAMIÓN
Precio: 0.6
Excavación, en desmonte, de tierras de consistencia media, realizada con medios mecánicos, incluso carga sobre camión para su transporte. Medido el volumen en perfil natural.

| Código | Ud | Descripción | Rendimiento | Precio | Importe |
|---|---|---|---|---|---|
| ME00300 | h | PALA CARGADORA | 0.025 | 23.87 | 0.60 |
|  |  | Total |  |  | 0.6 |

**15MDD00006** m3 EXC. DESMONTE TIERRAS CONSIST. BLANDA, CARGA S/CAMIÓN
Precio: 0.53
Excavación, en desmonte, de tierras de consistencia blanda, realizada con medios mecánicos, incluso carga sobre camión para su transporte. Medido el volumen en perfil natural.

| Código | Ud | Descripción | Rendimiento | Precio | Importe |
|---|---|---|---|---|---|
| ME00300 | h | PALA CARGADORA | 0.022 | 23.87 | 0.53 |
|  |  | Total |  |  | 0.53 |

**15MDD00101** m3 EXC. DESMONTE TIERRAS CONSIST. DURA
Precio: 0.43
Excavación, en desmonte, de tierras de consistencia dura, realizada con medios mecánicos. Medido el volumen en perfil natural.

| Código | Ud | Descripción | Rendimiento | Precio | Importe |
|---|---|---|---|---|---|
| ME00300 | h | PALA CARGADORA | 0.018 | 23.87 | 0.43 |
|  |  | Total |  |  | 0.43 |

**15MDD00102** m3 EXC. DESMONTE TIERRAS CONSIST. MEDIA
Precio: 0.41
Excavación, en desmonte, de tierras de consistencia media, realizada con medios mecánicos. Medido el volumen en perfil natural.

| Código | Ud | Descripción | Rendimiento | Precio | Importe |
|---|---|---|---|---|---|
| ME00300 | h | PALA CARGADORA | 0.017 | 23.87 | 0.41 |
|  |  | Total |  |  | 0.41 |

**15MDD00103** m3 EXC. DESMONTE TIERRAS CONSIST. BLANDA
Precio: 0.36
Excavación, en desmonte, de tierras de consistencia blanda, realizada con medios mecánicos. Medido el volumen en perfil natural.

| Código | Ud | Descripción | Rendimiento | Precio | Importe |
|---|---|---|---|---|---|
| ME00300 | h | PALA CARGADORA | 0.015 | 23.87 | 0.36 |
|  |  | Total |  |  | 0.36 |

**15MDD00201** m3 EXC. DESMONTE ROCA BLANDA
Precio: 7.41
Excavación, en desmonte, de roca blanda realizada con medios mecánicos. Medido el volumen en perfil natural.

| Código | Ud | Descripción | Rendimiento | Precio | Importe |
|---|---|---|---|---|---|
| ME00500 | h | RETROEXCAVADORA CON MARTILLO | 0.12 | 61.78 | 7.41 |
|  |  | Total |  |  | 7.41 |

**15MDD00202** m3 EXC. DESMONTE ROCA DURA
Precio: 12.36
Excavación, en desmonte, de roca dura, realizada con medios mecánicos. Medido el volumen en perfil natural.

| Código | Ud | Descripción | Rendimiento | Precio | Importe |
|---|---|---|---|---|---|
| ME00500 | h | RETROEXCAVADORA CON MARTILLO | 0.2 | 61.78 | 12.36 |
|  |  | Total |  |  | 12.36 |

###### 15MDW Varios (06/01/2008)

##### 15ME Explanaciones (06/01/2008)

###### 15MEE Explanaciones

**15MEE00001** m2 EXPLANACIÓN CON TIERRAS DE CONSISTENCIA DURA
Precio: 1.93
Explanación de 50 cm de espesor medio con tierras de consistencia dura, comprendiendo: excavación con medios mecánicos, transporte a relleno, extendido en tongadas de 20 cm y compactado con medios mecánicos al 95% proctor normal. Medida la superficie en verdadera magnitud.

| Código | Ud | Descripción | Rendimiento | Precio | Importe |
|---|---|---|---|---|---|
| GW00100 | m3 | AGUA POTABLE | 0.08 | 0.55 | 0.04 |
| MK00200 | h | CAMIÓN CISTERNA | 0.006 | 30.3 | 0.18 |
| MN00100 | h | MOTONIVELADORA | 0.011 | 45.11 | 0.50 |
| MR00400 | h | RULO VIBRATORIO | 0.011 | 23.28 | 0.26 |
| MT00100 | h | TRAÍLLA REMOLCADA/TRACTOR | 0.045 | 21.02 | 0.95 |
|  |  | Total |  |  | 1.93 |

**15MEE00002** m2 EXPLANACIÓN CON TIERRAS DE CONSISTENCIA MEDIA
Precio: 1.48
Explanación de 50 cm de espesor medio con tierras de consistencia media, comprendiendo: excavación con medios mecánicos, transporte a relleno, extendido en tongadas de 20 cm y compactado con medios mecánicos al 95% proctor normal. Medida la superficie en verdadera magnitud.

| Código | Ud | Descripción | Rendimiento | Precio | Importe |
|---|---|---|---|---|---|
| GW00100 | m3 | AGUA POTABLE | 0.07 | 0.55 | 0.04 |
| MK00200 | h | CAMIÓN CISTERNA | 0.005 | 30.3 | 0.15 |
| MN00100 | h | MOTONIVELADORA | 0.008 | 45.11 | 0.36 |
| MR00400 | h | RULO VIBRATORIO | 0.008 | 23.28 | 0.19 |
| MT00100 | h | TRAÍLLA REMOLCADA/TRACTOR | 0.035 | 21.02 | 0.74 |
|  |  | Total |  |  | 1.48 |

**15MEE00003** m2 EXPLANACIÓN CON TIERRAS DE CONSISTENCIA BLANDA
Precio: 0.99
Explanación de 50 cm de espesor medio con tierras de consistencia blanda, comprendiendo: excavación con medios mecánicos, transporte a relleno, extendido en tongadas de 20 cm y compactado con medios mecánicos al 95 % proctor normal. Medida la superficie en verdadera magnitud.

| Código | Ud | Descripción | Rendimiento | Precio | Importe |
|---|---|---|---|---|---|
| GW00100 | m3 | AGUA POTABLE | 0.06 | 0.55 | 0.03 |
| MK00200 | h | CAMIÓN CISTERNA | 0.003 | 30.3 | 0.09 |
| MN00100 | h | MOTONIVELADORA | 0.006 | 45.11 | 0.27 |
| MR00400 | h | RULO VIBRATORIO | 0.006 | 23.28 | 0.14 |
| MT00100 | h | TRAÍLLA REMOLCADA/TRACTOR | 0.022 | 21.02 | 0.46 |
|  |  | Total |  |  | 0.99 |

###### 15MEW Varios (06/01/2008)

##### 15MP Pozos (06/01/2008)

###### 15MPP Pozos

**15MPP00001** m3 EXC. POZOS TIERRAS CONSIST. DURA, HASTA 1,50 m PROF.
Precio: 62.37
Excavación, en pozos, de tierras de consistencia dura realizada con medios manuales hasta una profundidad máxima de 1,50 m, incluso extracción a los bordes. Medido el volumen en perfil natural.

| Código | Ud | Descripción | Rendimiento | Precio | Importe |
|---|---|---|---|---|---|
| TP00100 | h | PEÓN ESPECIAL | 3.3 | 18.9 | 62.37 |
|  |  | Total |  |  | 62.37 |

**15MPP00002** m3 EXC. POZOS TIERRAS CONSIST. MEDIA, HASTA 1,50 m PROF.
Precio: 51.03
Excavación, en pozos, de tierras de consistencia media realizada con medios manuales hasta una profundidad máxima de 1,50 m, incluso extracción a los bordes. Medido el volumen en perfil natural.

| Código | Ud | Descripción | Rendimiento | Precio | Importe |
|---|---|---|---|---|---|
| TP00100 | h | PEÓN ESPECIAL | 2.7 | 18.9 | 51.03 |
|  |  | Total |  |  | 51.03 |

**15MPP00003** m3 EXC. POZOS TIERRAS CONSIST. BLANDA, HASTA 1,50 m PROF.
Precio: 40.64
Excavación, en pozos, de tierras de consistencia blanda, realizada con medios manuales hasta una profundidad máxima de 1,50 m, incluso extracción a los bordes. Medido el volumen en perfil natural.

| Código | Ud | Descripción | Rendimiento | Precio | Importe |
|---|---|---|---|---|---|
| TP00100 | h | PEÓN ESPECIAL | 2.15 | 18.9 | 40.64 |
|  |  | Total |  |  | 40.64 |

**15MPP00101** m3 EXC. POZOS TIERRAS CONSIST. DURA, HASTA 4 m PROF.
Precio: 8.61
Excavación, en pozos, de tierras de consistencia dura, realizada con medios mecánicos hasta una profundidad máxima de 4 m, incluso extracción a los bordes y perfilado de fondos y laterales. Medido el volumen en perfil natural.

| Código | Ud | Descripción | Rendimiento | Precio | Importe |
|---|---|---|---|---|---|
| TP00100 | h | PEÓN ESPECIAL | 0.15 | 18.9 | 2.84 |
| ME00400 | h | RETROEXCAVADORA | 0.165 | 34.98 | 5.77 |
|  |  | Total |  |  | 8.61 |

**15MPP00102** m3 EXC. POZOS TIERRAS CONSIST. MEDIA, HASTA 4 m PROF.
Precio: 6.82
Excavación, en pozos, de tierras de consistencia media realizada con medios mecánicos, hasta una profundidad máxima de 4 m, incluso extracción a los bordes y perfilado de fondos y laterales. Medido el volumen en perfil natural.

| Código | Ud | Descripción | Rendimiento | Precio | Importe |
|---|---|---|---|---|---|
| TP00100 | h | PEÓN ESPECIAL | 0.12 | 18.9 | 2.27 |
| ME00400 | h | RETROEXCAVADORA | 0.13 | 34.98 | 4.55 |
|  |  | Total |  |  | 6.82 |

**15MPP00103** m3 EXC. POZOS TIERRAS CONSIST. BLANDA, HASTA 4 m PROF.
Precio: 5.74
Excavación, en pozos, de tierras de consistencia blanda, realizada con medios mecánicos hasta una profundidad máxima de 4 m, incluso extracción a los bordes y perfilado de fondos y laterales. Medido el volumen en perfil natural.

| Código | Ud | Descripción | Rendimiento | Precio | Importe |
|---|---|---|---|---|---|
| TP00100 | h | PEÓN ESPECIAL | 0.1 | 18.9 | 1.89 |
| ME00400 | h | RETROEXCAVADORA | 0.11 | 34.98 | 3.85 |
|  |  | Total |  |  | 5.74 |

**15MPP00104** m3 EXC. POZOS ROCA BLANDA, HASTA 4 m PROF.
Precio: 31.96
Excavación, en pozos, de roca blanda realizada con medios mecánicos hasta una profundidad máxima de 4 m, incluso extracción a los bordes, perfilado de fondos y laterales y p.p. de empleo de compresor. Medido el volumen en perfil natural.

| Código | Ud | Descripción | Rendimiento | Precio | Importe |
|---|---|---|---|---|---|
| TP00100 | h | PEÓN ESPECIAL | 1.15 | 18.9 | 21.74 |
| MC00100 | h | COMPRESOR DOS MARTILLOS | 0.15 | 6.35 | 0.95 |
| ME00500 | h | RETROEXCAVADORA CON MARTILLO | 0.15 | 61.78 | 9.27 |
|  |  | Total |  |  | 31.96 |

**15MPP00105** m3 EXC. POZOS ROCA DURA, HASTA 4 m PROF.
Precio: 47.67
Excavación, en pozos, de roca dura, realizada con medios mecánicos hasta una profundidad máxima de 4 m, incluso extracción a los bordes, perfilado de fondos y laterales y p.p. de empleo de compresor. Medido el volumen en perfil natural.

| Código | Ud | Descripción | Rendimiento | Precio | Importe |
|---|---|---|---|---|---|
| TP00100 | h | PEÓN ESPECIAL | 0.9 | 18.9 | 17.01 |
| MC00100 | h | COMPRESOR DOS MARTILLOS | 0.45 | 6.35 | 2.86 |
| ME00500 | h | RETROEXCAVADORA CON MARTILLO | 0.45 | 61.78 | 27.80 |
|  |  | Total |  |  | 47.67 |

**15MPP00110** m3 EXC. POZOS TERRENOS DISGREGADOS HASTA 4 m PROF.
Precio: 8.04
Excavación, en pozos, en terrenos disgregados realizada con medios mecánicos hasta una profundidad máxima de 4 m, incluso extracción a los bordes y perfilado de fondos y laterales. Medido el volumen en perfil natural.

| Código | Ud | Descripción | Rendimiento | Precio | Importe |
|---|---|---|---|---|---|
| TP00100 | h | PEÓN ESPECIAL | 0.12 | 18.9 | 2.27 |
| ME00400 | h | RETROEXCAVADORA | 0.165 | 34.98 | 5.77 |
|  |  | Total |  |  | 8.04 |

###### 15MPW Varios (06/01/2008)

##### 15MR Rellenos (06/01/2008)

###### 15MRR Rellenos

**15MRR00001** m3 RELLENO CON TIERRAS, REALIZADO CON MEDIOS MANUALES
Precio: 18.84
Relleno con tierras, realizado con medios manuales, en tongadas de 20 cm comprendiendo: extendido, regado y compactado con pisón mecánico. Medido el volumen en perfil compactado.

| Código | Ud | Descripción | Rendimiento | Precio | Importe |
|---|---|---|---|---|---|
| TP00100 | h | PEÓN ESPECIAL | 0.9 | 18.9 | 17.01 |
| GW00100 | m3 | AGUA POTABLE | 0.3 | 0.55 | 0.17 |
| MR00200 | h | PISÓN MECÁNICO MANUAL | 0.55 | 3.01 | 1.66 |
|  |  | Total |  |  | 18.84 |

**15MRR00010** m3 RELLENO CON TIERRAS, REALIZADO CON MEDIOS MECÁNICOS
Precio: 0.84
Relleno con tierras, realizado con medios mecánicos en tongadas de 20 cm comprendiendo: extendido, regado y compactado al 95% proctor normal. Medido el volumen en perfil compactado.

| Código | Ud | Descripción | Rendimiento | Precio | Importe |
|---|---|---|---|---|---|
| GW00100 | m3 | AGUA POTABLE | 0.3 | 0.55 | 0.17 |
| ME00300 | h | PALA CARGADORA | 0.01 | 23.87 | 0.24 |
| MK00200 | h | CAMIÓN CISTERNA | 0.005 | 30.3 | 0.15 |
| MR00400 | h | RULO VIBRATORIO | 0.012 | 23.28 | 0.28 |
|  |  | Total |  |  | 0.84 |

**15MRR90151** m3 RELLENO DE ZANJAS CON ALBERO TONG. 20 cm.
Precio: 16.2
Relleno de zanjas con albero en rama,realizado en tongadas de 20 cm de espesor, incluso extendido y compactado al 95% Proctor Modificado. Medido el volumen perfil compactado.

| Código | Ud | Descripción | Rendimiento | Precio | Importe |
|---|---|---|---|---|---|
| TP00100 | h | PEÓN ESPECIAL | 0.01 | 18.9 | 0.19 |
| AP00100 | m3 | ALBERO CERNIDO | 1.13 | 13.95 | 15.76 |
| GW00100 | m3 | AGUA POTABLE | 0.1 | 0.55 | 0.06 |
| ME00300 | h | PALA CARGADORA | 0.007 | 23.87 | 0.17 |
| MR00200 | h | PISÓN MECÁNICO MANUAL | 0.006 | 3.01 | 0.02 |
|  |  | Total |  |  | 16.2 |

**15MRR00201** m3 TIERRAS ADQUIRIDAS EN PRESTAMO
Precio: 1.07
Tierras adquiridas en préstamo, incluso excavación y canon de adquisición. Medido el volumen en perfil natural.

| Código | Ud | Descripción | Rendimiento | Precio | Importe |
|---|---|---|---|---|---|
| ME00300 | h | PALA CARGADORA | 0.017 | 23.87 | 0.41 |
| AW00300 | m3 | CANON ADQUISICIÓN DE TIERRAS DE PRÉSTAMO | 1 | 0.66 | 0.66 |
|  |  | Total |  |  | 1.07 |

###### 15MRW Varios (06/01/2008)

##### 15MT Transportes (06/01/2008)

###### 15MTT Transportes

**15MTT00001** m3 TRANSPORTE TIERRAS CARGA CON M. MECÁNICOS 5 km
Precio: 3.04
Transporte de tierras, realizado en camión basculante a una distancia máxima de 5 km, incluso carga con medios mecánicos. Medido en perfil esponjado.

| Código | Ud | Descripción | Rendimiento | Precio | Importe |
|---|---|---|---|---|---|
| ME00300 | h | PALA CARGADORA | 0.02 | 23.87 | 0.48 |
| MK00100 | h | CAMIÓN BASCULANTE | 0.1 | 25.6 | 2.56 |
|  |  | Total |  |  | 3.04 |

**15MTT00002** m3 TRANSPORTE TIERRAS CARGA CON M. MANUALES 5 km
Precio: 30.39
Transporte de tierras, realizado con camión basculante a una distancia máxima de 5 km, incluso carga con medios manuales. Medido en perfil esponjado.

| Código | Ud | Descripción | Rendimiento | Precio | Importe |
|---|---|---|---|---|---|
| TP00100 | h | PEÓN ESPECIAL | 1.1 | 18.9 | 20.79 |
| MK00100 | h | CAMIÓN BASCULANTE | 0.375 | 25.6 | 9.60 |
|  |  | Total |  |  | 30.39 |

###### 15MTW Varios (06/01/2008)

##### 15MW Varios

###### 15MWW Varios

**15MWW00001** m3 EXC. VACIADO TIERRAS CONSIST. MEDIA
Precio: 1
Excavación, en vaciado, de tierras de consistencia media, realizada con medios mecánicos, incluso p.p. de perfilado de fondos y laterales. Medido el volumen en perfil natural.

| Código | Ud | Descripción | Rendimiento | Precio | Importe |
|---|---|---|---|---|---|
| TP00100 | h | PEÓN ESPECIAL | 0.016 | 18.9 | 0.30 |
| ME00400 | h | RETROEXCAVADORA | 0.02 | 34.98 | 0.70 |
|  |  | Total |  |  | 1 |

**15MWW00002** m3 EXC. VACIADO TIERRAS CONSIST. DURA
Precio: 1.16
Excavación, en vaciado, de tierras de consistencia dura, realizada con medios mecánicos, incluso p.p. de perfilado de fondos y laterales. Medido el volumen en perfil natural.

| Código | Ud | Descripción | Rendimiento | Precio | Importe |
|---|---|---|---|---|---|
| TP00100 | h | PEÓN ESPECIAL | 0.019 | 18.9 | 0.36 |
| ME00400 | h | RETROEXCAVADORA | 0.023 | 34.98 | 0.80 |
|  |  | Total |  |  | 1.16 |

**15MWW00003** m3 EXC. VACIADO TIERRAS CONSIST. BLANDA
Precio: 0.88
Excavación, en vaciado, de tierras de consistencia blanda, realizada con medios mecánicos, incluso p.p. de perfilado de fondos y laterales. Medido el volumen en perfil natural.

| Código | Ud | Descripción | Rendimiento | Precio | Importe |
|---|---|---|---|---|---|
| TP00100 | h | PEÓN ESPECIAL | 0.013 | 18.9 | 0.25 |
| ME00400 | h | RETROEXCAVADORA | 0.018 | 34.98 | 0.63 |
|  |  | Total |  |  | 0.88 |

**15MWW00101** m2 ENTIBACIÓN CUAJADA EN EXCAVACIONES
Precio: 13.54
Entibación cuajada en excavaciones de tierras de consistencia blanda o terrenos disgregados, realizada con tablones y codales de pino, incluso desentibado y p.p. de elementos complementarios. Medida la superficie de entibación útil.

| Código | Ud | Descripción | Rendimiento | Precio | Importe |
|---|---|---|---|---|---|
| TO02100 | h | OFICIAL 1ª | 0.4 | 19.85 | 7.94 |
| TP00100 | h | PEÓN ESPECIAL | 0.15 | 18.9 | 2.84 |
| CE00100 | m | PUNTAL DE MADERA | 0.15 | 1.23 | 0.18 |
| CM00200 | m3 | MADERA DE PINO EN TABLA | 0.002 | 195.18 | 0.39 |
| CM00300 | m3 | MADERA DE PINO EN TABLON | 0.008 | 225.64 | 1.81 |
| WW00400 | u | PEQUEÑO MATERIAL | 1.25 | 0.3 | 0.38 |
|  |  | Total |  |  | 13.54 |

**15MWW00151** m2 ENTIBACIÓN SEMICUAJADA EN EXCAVACIONES
Precio: 8.37
Entibación semicuajada en excavaciones de tierras de consistencia blanda o terrenos disgregados, realizada con tablones y codales de pino, incluso desentibado y p.p. de elementos complementarios. Medida la superficie de entibación útil.

| Código | Ud | Descripción | Rendimiento | Precio | Importe |
|---|---|---|---|---|---|
| TO02100 | h | OFICIAL 1ª | 0.25 | 19.85 | 4.96 |
| TP00100 | h | PEÓN ESPECIAL | 0.1 | 18.9 | 1.89 |
| CE00100 | m | PUNTAL DE MADERA | 0.1 | 1.23 | 0.12 |
| CM00200 | m3 | MADERA DE PINO EN TABLA | 0.001 | 195.18 | 0.20 |
| CM00300 | m3 | MADERA DE PINO EN TABLON | 0.004 | 225.64 | 0.90 |
| WW00400 | u | PEQUEÑO MATERIAL | 1 | 0.3 | 0.30 |
|  |  | Total |  |  | 8.37 |

##### 15MZ Zanjas (06/01/2008)

###### 15MZW Varios (06/01/2008)

###### 15MZZ Zanjas

**15MZZ00001** m3 EXC. ZANJAS TIERRAS CONSIST. DURA
Precio: 3.79
Excavación, en zanjas, de tierras de consistencia dura, realizada con medios mecánicos hasta una profundidad máxima de 4 m, incluso extracción a los bordes y perfilado de fondos y laterales. Medido el volumen en perfil natural.

| Código | Ud | Descripción | Rendimiento | Precio | Importe |
|---|---|---|---|---|---|
| TP00100 | h | PEÓN ESPECIAL | 0.13 | 18.9 | 2.46 |
| ME00400 | h | RETROEXCAVADORA | 0.038 | 34.98 | 1.33 |
|  |  | Total |  |  | 3.79 |

**15MZZ00002** m3 EXC. ZANJAS TIERRAS CONSIST. MEDIA
Precio: 3.2
Excavación, en zanjas, de tierras de consistencia media realizada con medios mecánicos hasta una profundidad máxima de 4 m, incluso extracción a los bordes y perfilado de fondos y laterales. Medido el volumen en perfil natural.

| Código | Ud | Descripción | Rendimiento | Precio | Importe |
|---|---|---|---|---|---|
| TP00100 | h | PEÓN ESPECIAL | 0.11 | 18.9 | 2.08 |
| ME00400 | h | RETROEXCAVADORA | 0.032 | 34.98 | 1.12 |
|  |  | Total |  |  | 3.2 |

**15MZZ00003** m3 EXC. ZANJAS TIERRAS CONSIST. BLANDA
Precio: 2.87
Excavación, en zanjas, de tierras de consistencia blanda, realizada con medios mecánicos hasta una profundidad máxima de 4 m, incluso extracción a los bordes y perfilado de fondos y laterales. Medido el volumen en perfil natural.

| Código | Ud | Descripción | Rendimiento | Precio | Importe |
|---|---|---|---|---|---|
| TP00100 | h | PEÓN ESPECIAL | 0.1 | 18.9 | 1.89 |
| ME00400 | h | RETROEXCAVADORA | 0.028 | 34.98 | 0.98 |
|  |  | Total |  |  | 2.87 |

**15MZZ00101** m3 EXC. ZANJAS TIERRAS CONSIST. DURA TRANSP. SOBRANTES
Precio: 5.6
Excavación, en zanjas, de tierras de consistencia dura, realizada con medios mecánicos hasta una profundidad máxima de 4 m, incluso relleno en tongadas de 20 cm, compactado al 95% proctor normal y transporte mecánico de las tierras sobrantes a una distancia máxima de 5 km, Medido el volumen en perfil natural.

| Código | Ud | Descripción | Rendimiento | Precio | Importe |
|---|---|---|---|---|---|
| TP00100 | h | PEÓN ESPECIAL | 0.15 | 18.9 | 2.84 |
| GW00100 | m3 | AGUA POTABLE | 0.3 | 0.55 | 0.17 |
| ME00400 | h | RETROEXCAVADORA | 0.05 | 34.98 | 1.75 |
| MK00100 | h | CAMIÓN BASCULANTE | 0.01 | 25.6 | 0.26 |
| MR00300 | h | RODILLO VIBRANTE MANUAL | 0.15 | 3.86 | 0.58 |
|  |  | Total |  |  | 5.6 |

**15MZZ00102** m3 EXC. ZANJAS TIERRAS CONSIST. MEDIA, TRANSP. SOBRANTES
Precio: 5.25
Excavación, en zanjas, de tierras de consistencia media, realizada con medios mecánicos hasta una profundidad máxima de 4 m, incluso relleno en tongadas de 20 cm, compactado al 95% proctor normal y transporte mecánico de las tierras sobrantes a una distancia máxima de 5 km, Medido el volumen en perfil natural.

| Código | Ud | Descripción | Rendimiento | Precio | Importe |
|---|---|---|---|---|---|
| TP00100 | h | PEÓN ESPECIAL | 0.15 | 18.9 | 2.84 |
| GW00100 | m3 | AGUA POTABLE | 0.3 | 0.55 | 0.17 |
| ME00400 | h | RETROEXCAVADORA | 0.04 | 34.98 | 1.40 |
| MK00100 | h | CAMIÓN BASCULANTE | 0.01 | 25.6 | 0.26 |
| MR00300 | h | RODILLO VIBRANTE MANUAL | 0.15 | 3.86 | 0.58 |
|  |  | Total |  |  | 5.25 |

**15MZZ00103** m3 EXC. ZANJAS TIERRAS CONSIST. BLANDA TRANSP. SOBRANTES
Precio: 4.72
Excavación, en zanjas, de tierras de consistencia blanda, realizada con medios mecánicos hasta una profundidad máxima de 4 m, incluso relleno en tongadas de 20 cm, compactado al 95% proctor normal y transporte mecánico de las tierras sobrantes a una distancia máxima de 5 km, Medido el volumen en perfil natural.

| Código | Ud | Descripción | Rendimiento | Precio | Importe |
|---|---|---|---|---|---|
| TP00100 | h | PEÓN ESPECIAL | 0.15 | 18.9 | 2.84 |
| GW00100 | m3 | AGUA POTABLE | 0.3 | 0.55 | 0.17 |
| ME00400 | h | RETROEXCAVADORA | 0.025 | 34.98 | 0.87 |
| MK00100 | h | CAMIÓN BASCULANTE | 0.01 | 25.6 | 0.26 |
| MR00300 | h | RODILLO VIBRANTE MANUAL | 0.15 | 3.86 | 0.58 |
|  |  | Total |  |  | 4.72 |

**15MZZ90101** m3 EXC. ZANJAS MANUAL TIERRAS CONSIST. DURA
Precio: 68.8
Excavación en zanjas de tierras de consistencia dura realizada con medios manuales, para profundidades hasta 4 m, incluso apeos y protección de los servicios existentes, entibación de los taludes cosistente en tablones, correas y codales de madera. Medido el vomlumen en perfil natural.

| Código | Ud | Descripción | Rendimiento | Precio | Importe |
|---|---|---|---|---|---|
| ATC00100 | h | CUADRILLA ALBAÑILERÍA, FORMADA POR OFICIAL 1ª Y PEÓN ESP. | 0.17 | 38.75 | 6.59 |
| TP00100 | h | PEÓN ESPECIAL | 3.1 | 18.9 | 58.59 |
| CE00100 | m | PUNTAL DE MADERA | 0.08 | 1.23 | 0.10 |
| CM00200 | m3 | MADERA DE PINO EN TABLA | 0.008 | 195.18 | 1.56 |
| CM00300 | m3 | MADERA DE PINO EN TABLON | 0.008 | 225.64 | 1.81 |
| WW00400 | u | PEQUEÑO MATERIAL | 0.5 | 0.3 | 0.15 |
|  |  | Total |  |  | 68.8 |

**15MZZ90102** m3 EXC. ZANJAS MANUAL TIERRAS CONSIST. MEDIA
Precio: 58.41
Excavación en zanjas de tierras de consistencia media realizada con medios manuales, para profundidades hasta 4 m, incluso apeos y protección de los servicios existentes, entibación de los taludes cosistente en tablones, correas y codales de madera. Medido el vomlumen en perfil natural.

| Código | Ud | Descripción | Rendimiento | Precio | Importe |
|---|---|---|---|---|---|
| ATC00100 | h | CUADRILLA ALBAÑILERÍA, FORMADA POR OFICIAL 1ª Y PEÓN ESP. | 0.17 | 38.75 | 6.59 |
| TP00100 | h | PEÓN ESPECIAL | 2.55 | 18.9 | 48.20 |
| CE00100 | m | PUNTAL DE MADERA | 0.08 | 1.23 | 0.10 |
| CM00200 | m3 | MADERA DE PINO EN TABLA | 0.008 | 195.18 | 1.56 |
| CM00300 | m3 | MADERA DE PINO EN TABLON | 0.008 | 225.64 | 1.81 |
| WW00400 | u | PEQUEÑO MATERIAL | 0.5 | 0.3 | 0.15 |
|  |  | Total |  |  | 58.41 |

**15MZZ90103** m3 EXC. ZANJAS MANUAL TIERRAS CONSIST. BLANDA
Precio: 52.17
Excavación en zanjas de tierras de consistencia blanda realizada con medios manuales, para profundidades hasta 4 m, incluso apeos y protección de los servicios existentes, entibación de los taludes cosistente en tablones, correas y codales de madera. Medido el vomlumen en perfil natural.

| Código | Ud | Descripción | Rendimiento | Precio | Importe |
|---|---|---|---|---|---|
| ATC00100 | h | CUADRILLA ALBAÑILERÍA, FORMADA POR OFICIAL 1ª Y PEÓN ESP. | 0.17 | 38.75 | 6.59 |
| TP00100 | h | PEÓN ESPECIAL | 2.22 | 18.9 | 41.96 |
| CE00100 | m | PUNTAL DE MADERA | 0.08 | 1.23 | 0.10 |
| CM00200 | m3 | MADERA DE PINO EN TABLA | 0.008 | 195.18 | 1.56 |
| CM00300 | m3 | MADERA DE PINO EN TABLON | 0.008 | 225.64 | 1.81 |
| WW00400 | u | PEQUEÑO MATERIAL | 0.5 | 0.3 | 0.15 |
|  |  | Total |  |  | 52.17 |

#### 15P PAVIMENTACIONES (06/01/2008)

##### 15PB Bordillos (06/01/2008)

###### 15PBB Bordillos

**15PBB00001** m BORDILLO DE GRANITO ACHAFLANADO DE 17x28 cm
Precio: 32.36
Bordillo de granito achaflanado de 17x28 cm de sección y 60 cm de longitud mínima, asentado sobre base de hormigón HM-20, incluso p.p. de rejuntado con mortero (1:1). Medida la longitud ejecutada.

| Código | Ud | Descripción | Rendimiento | Precio | Importe |
|---|---|---|---|---|---|
| ATC00100 | h | CUADRILLA ALBAÑILERÍA, FORMADA POR OFICIAL 1ª Y PEÓN ESP. | 0.2 | 38.75 | 7.75 |
| TP00100 | h | PEÓN ESPECIAL | 0.18 | 18.9 | 3.40 |
| AGM00100 | m3 | MORTERO DE CEMENTO CEM II/A-L 32,5 N (1:1) | 0.006 | 116.39 | 0.70 |
| CH04120 | m3 | HORMIGÓN HM-20/P/40/I, SUMINISTRADO | 0.081 | 54.45 | 4.41 |
| UP01100 | m | BORDILLO GRANITO ACHAFLANADO 17x28 cm | 1 | 16.1 | 16.10 |
|  |  | Total |  |  | 32.36 |

**15PBB00002** m BORDILLO PREFABRICADO DE HM-40 ACHAFLANADO DE 17x28 cm
Precio: 19.36
Bordillo prefabricado de hormigón HM-40 achaflanado, de 17x28 cm de sección, asentado sobre base de hormigón HM-20, incluso p.p. de rejuntado con mortero (1:1). Medida la longitud ejecutada.

| Código | Ud | Descripción | Rendimiento | Precio | Importe |
|---|---|---|---|---|---|
| ATC00100 | h | CUADRILLA ALBAÑILERÍA, FORMADA POR OFICIAL 1ª Y PEÓN ESP. | 0.17 | 38.75 | 6.59 |
| TP00100 | h | PEÓN ESPECIAL | 0.18 | 18.9 | 3.40 |
| AGM00100 | m3 | MORTERO DE CEMENTO CEM II/A-L 32,5 N (1:1) | 0.006 | 116.39 | 0.70 |
| CH04120 | m3 | HORMIGÓN HM-20/P/40/I, SUMINISTRADO | 0.081 | 54.45 | 4.41 |
| UP00900 | m | BORDILLO DE HORMIGÓN 17x28 cm | 1 | 4.26 | 4.26 |
|  |  | Total |  |  | 19.36 |

**15PBB00003** m BORDILLO PREFABRICADO HM-40 ACHAFLANADO DE 10x20 cm
Precio: 14.03
Bordillo prefabricado de hormigón HM-40 achaflanado, de 10x20 cm de sección, asentado sobre base de hormigón HM-20, incluso p.p. de rejuntado con mortero (1:1). Medida la longitud ejecutada.

| Código | Ud | Descripción | Rendimiento | Precio | Importe |
|---|---|---|---|---|---|
| ATC00100 | h | CUADRILLA ALBAÑILERÍA, FORMADA POR OFICIAL 1ª Y PEÓN ESP. | 0.15 | 38.75 | 5.81 |
| TP00100 | h | PEÓN ESPECIAL | 0.15 | 18.9 | 2.84 |
| AGM00100 | m3 | MORTERO DE CEMENTO CEM II/A-L 32,5 N (1:1) | 0.005 | 116.39 | 0.58 |
| CH04120 | m3 | HORMIGÓN HM-20/P/40/I, SUMINISTRADO | 0.054 | 54.45 | 2.94 |
| UP00800 | m | BORDILLO DE HORMIGÓN 10x20x40 cm | 1 | 1.86 | 1.86 |
|  |  | Total |  |  | 14.03 |

**15PBB00010** m BORDILLO PREFABRICADO HM-40 MOLDURADO DE 10x20 cm
Precio: 14.1
Bordillo prefabricado de hormigón HM-40 moldurado, de 10x20 cm de sección, asentado sobre base de hormigón HM-20, incluso p.p. de rejuntado con mortero (1:1). Medida la longitud ejecutada.

| Código | Ud | Descripción | Rendimiento | Precio | Importe |
|---|---|---|---|---|---|
| ATC00100 | h | CUADRILLA ALBAÑILERÍA, FORMADA POR OFICIAL 1ª Y PEÓN ESP. | 0.15 | 38.75 | 5.81 |
| TP00100 | h | PEÓN ESPECIAL | 0.15 | 18.9 | 2.84 |
| AGM00100 | m3 | MORTERO DE CEMENTO CEM II/A-L 32,5 N (1:1) | 0.005 | 116.39 | 0.58 |
| CH04120 | m3 | HORMIGÓN HM-20/P/40/I, SUMINISTRADO | 0.054 | 54.45 | 2.94 |
| UP01000 | m | BORDILLO DE HORMIGÓN MOLDURADO 10x20x40 cm | 1 | 1.93 | 1.93 |
|  |  | Total |  |  | 14.1 |

**15PBB00020** m BORDILLO "RIGOLA", PREFABRICADO DE HM-40
Precio: 37.4
Bordillo rigola, prefabricado de hormigón HM-40 asentado sobre base de hormigón HM-20, incluso p.p. de rejuntado con mortero (1:1). Medida la longitud ejecutada.

| Código | Ud | Descripción | Rendimiento | Precio | Importe |
|---|---|---|---|---|---|
| ATC00100 | h | CUADRILLA ALBAÑILERÍA, FORMADA POR OFICIAL 1ª Y PEÓN ESP. | 0.25 | 38.75 | 9.69 |
| TP00100 | h | PEÓN ESPECIAL | 0.2 | 18.9 | 3.78 |
| AGM00100 | m3 | MORTERO DE CEMENTO CEM II/A-L 32,5 N (1:1) | 0.015 | 116.39 | 1.75 |
| CH04120 | m3 | HORMIGÓN HM-20/P/40/I, SUMINISTRADO | 0.14 | 54.45 | 7.62 |
| UP00600 | m | BORDILLO DE HORMIGÓN RIGOLA | 1 | 14.56 | 14.56 |
|  |  | Total |  |  | 37.4 |

**15PBB90030** m BORDILLO DE GRANITO APLANTILLADO DE 20x28 cm.
Precio: 40.49
Bordillo de granito aplantillado, de 20x28 cm de sección, asentado sobre base de hormigón HM-20, incluso p.p. de rejuntado con mortero (1:1). Medida la longitud ejecutada.

| Código | Ud | Descripción | Rendimiento | Precio | Importe |
|---|---|---|---|---|---|
| ATC00100 | h | CUADRILLA ALBAÑILERÍA, FORMADA POR OFICIAL 1ª Y PEÓN ESP. | 0.328 | 38.75 | 12.71 |
| AGM00100 | m3 | MORTERO DE CEMENTO CEM II/A-L 32,5 N (1:1) | 0.05 | 116.39 | 5.82 |
| CH80010 | m3 | HORMIGÓN HA-25/P/15/IIa, SUMINISTRADO | 0.075 | 61.56 | 4.62 |
| UP01150 | m | Bordillo granito labrado 20x28 | 1.02 | 17 | 17.34 |
|  |  | Total |  |  | 40.49 |

###### 15PBW Varios (06/01/2008)

##### 15PC Calzadas (06/01/2008)

###### 15PCC Calzadas

**15PCC00001** m2 CALZADA CON 10 cm PIEDRA + 20 cm PIEDRA CALIZA + HORM. ASFALT.
Precio: 21.86
Calzada formada por: sub-base de piedra de 10 cm de espesor, base de piedra caliza procedente de machaqueo de 20 cm de espesor, recebo con finos del mismo material, riego de imprimación de betún de 1,5 kg/m2 y pavimento con tres capas de hormigón asfáltico en caliente, con extendido mecánico, de 5 cm de espesor, incluso compactado de la distintas capas con medios mecánicos; construida según PG-3-1975. Medida la superficie ejecutada.

| Código | Ud | Descripción | Rendimiento | Precio | Importe |
|---|---|---|---|---|---|
| TP00100 | h | PEÓN ESPECIAL | 0.138 | 18.9 | 2.61 |
| AA00300 | m3 | ARENA GRUESA | 0.03 | 10.06 | 0.30 |
| AC00200 | m3 | PIEDRA MACHAQUEO DIÁM. 40/60 mm CALIZA | 0.5 | 10.5 | 5.25 |
| UP01400 | t | MEZCLA ASFÁLTICA TIPO G 25 | 0.345 | 24.21 | 8.35 |
| MA00300 | h | BITUMINADORA/EXTENDEDORA | 0.01 | 134.68 | 1.35 |
| MK00100 | h | CAMIÓN BASCULANTE | 0.035 | 25.6 | 0.90 |
| MN00100 | h | MOTONIVELADORA | 0.02 | 45.11 | 0.90 |
| MR00400 | h | RULO VIBRATORIO | 0.03 | 23.28 | 0.70 |
| WW00400 | u | PEQUEÑO MATERIAL | 5 | 0.3 | 1.50 |
|  |  | Total |  |  | 21.86 |

**15PCC00002** m2 CALZADA CON 25 cm ALBERO + HORM. ASFALTICO
Precio: 17.26
Calzada formada por: base de albero de 25 cm de espesor, recebo con finos del mismo material, riego de imprimación de 1 kg/m2 de betún y pavimento con dos capas de hormigón asfáltico en caliente, con extendido mecánico, de 5 cm de espesor, incluso compactado de las distintas capas con medios mecánicos; construida según PG-3-1975. Medida la superficie ejecutada.

| Código | Ud | Descripción | Rendimiento | Precio | Importe |
|---|---|---|---|---|---|
| TP00100 | h | PEÓN ESPECIAL | 0.138 | 18.9 | 2.61 |
| AP00100 | m3 | ALBERO CERNIDO | 0.03 | 13.95 | 0.42 |
| AP00200 | m3 | ALBERO EN RAMA | 0.312 | 12.04 | 3.76 |
| UP01400 | t | MEZCLA ASFÁLTICA TIPO G 25 | 0.25 | 24.21 | 6.05 |
| MA00300 | h | BITUMINADORA/EXTENDEDORA | 0.01 | 134.68 | 1.35 |
| MK00100 | h | CAMIÓN BASCULANTE | 0.02 | 25.6 | 0.51 |
| MN00100 | h | MOTONIVELADORA | 0.008 | 45.11 | 0.36 |
| MR00400 | h | RULO VIBRATORIO | 0.03 | 23.28 | 0.70 |
| WW00400 | u | PEQUEÑO MATERIAL | 5 | 0.3 | 1.50 |
|  |  | Total |  |  | 17.26 |

**15PCC00004** m2 FIRME ALQUITRANADO + HORM. ASFALTICO
Precio: 14.68
Firme alquitranado formado por: riego de imprimación de 1 kg/m2 de betún y pavimento de hormigón asfáltico en caliente, con extendido mecánico, de 15 cm de espesor, incluso compactado con medios mecánicos y p.p. de preparación de base; construido según PG-3 de 1975. Medida la superficie ejecutada.

| Código | Ud | Descripción | Rendimiento | Precio | Importe |
|---|---|---|---|---|---|
| TP00100 | h | PEÓN ESPECIAL | 0.115 | 18.9 | 2.17 |
| AA00300 | m3 | ARENA GRUESA | 0.01 | 10.06 | 0.10 |
| UP01400 | t | MEZCLA ASFÁLTICA TIPO G 25 | 0.345 | 24.21 | 8.35 |
| MA00300 | h | BITUMINADORA/EXTENDEDORA | 0.01 | 134.68 | 1.35 |
| MK00100 | h | CAMIÓN BASCULANTE | 0.02 | 25.6 | 0.51 |
| MR00400 | h | RULO VIBRATORIO | 0.03 | 23.28 | 0.70 |
| WW00400 | u | PEQUEÑO MATERIAL | 5 | 0.3 | 1.50 |
|  |  | Total |  |  | 14.68 |

**15PCC90005** m2 PAVIMENTO DE AGLOMERADO ASFÁLTICO S-12
Precio: 12.11
Pavimento de aglomerado asfáltico antideslizante de 7 cm de espesor, tipo S-12, con árido de procedencia porfídica o basáltica y riego de imprimación, incluso nivelación, extendido y compactación, medida la superficie ejecutada.

| Código | Ud | Descripción | Rendimiento | Precio | Importe |
|---|---|---|---|---|---|
| TP00100 | h | PEÓN ESPECIAL | 0.115 | 18.9 | 2.17 |
| UP01450 | t | MEZCLA ASFÁLTICA TIPO S-12 | 0.235 | 25 | 5.88 |
| MA00300 | h | BITUMINADORA/EXTENDEDORA | 0.01 | 134.68 | 1.35 |
| MK00100 | h | CAMIÓN BASCULANTE | 0.02 | 25.6 | 0.51 |
| MR00400 | h | RULO VIBRATORIO | 0.03 | 23.28 | 0.70 |
| WW00400 | u | PEQUEÑO MATERIAL | 5 | 0.3 | 1.50 |
|  |  | Total |  |  | 12.11 |

###### 15PCW Varios (06/01/2008)

##### 15PE Encintados (06/01/2008)

###### 15PEE Encintados

**15PEE00001** m ENCINTADO ACANALADO PIEZAS PREFABRICADAS HM-40 65x35 cm
Precio: 35.3
Encintado acanalado con piezas prefabricadas de hormigón HM-40 de 65x35 cm, de sección, asentado sobre base de hormigón HM-20, incluso p.p. de rejuntado con mortero (1:1). Medida la longitud ejecutada por el exterior.

| Código | Ud | Descripción | Rendimiento | Precio | Importe |
|---|---|---|---|---|---|
| ATC00100 | h | CUADRILLA ALBAÑILERÍA, FORMADA POR OFICIAL 1ª Y PEÓN ESP. | 0.2 | 38.75 | 7.75 |
| TP00100 | h | PEÓN ESPECIAL | 0.45 | 18.9 | 8.51 |
| AGM00100 | m3 | MORTERO DE CEMENTO CEM II/A-L 32,5 N (1:1) | 0.012 | 116.39 | 1.40 |
| CH04120 | m3 | HORMIGÓN HM-20/P/40/I, SUMINISTRADO | 0.202 | 54.45 | 11.00 |
| UP00700 | m | BORDILLO DE HORMIGÓN ACANALADO 65x35 cm | 1 | 6.64 | 6.64 |
|  |  | Total |  |  | 35.3 |

**15PEE00002** m ENCINTADO CON DOS FILAS DE ADOQUÍN DE GRANITO 10x19 cm
Precio: 18.9
Encintado formado por: dos filas de adoquin de granito de 10x19 cm en planta y 15 cm de altura,asentado sobre capa de mortero M10 (1:4) en seco, de 8 cm en espesor, incluso p.p. de enlechado con mortero (1:1). Medida la longitud ejecutada por el exterior.

| Código | Ud | Descripción | Rendimiento | Precio | Importe |
|---|---|---|---|---|---|
| ATC00100 | h | CUADRILLA ALBAÑILERÍA, FORMADA POR OFICIAL 1ª Y PEÓN ESP. | 0.3 | 38.75 | 11.63 |
| AGM00100 | m3 | MORTERO DE CEMENTO CEM II/A-L 32,5 N (1:1) | 0.015 | 116.39 | 1.75 |
| AGM00300 | m3 | MORTERO DE CEMENTO M10 (1:4) CEM II/A-L 32,5 N | 0.016 | 63.7 | 1.02 |
| UP01700 | u | ADOQUÍN GRANITO | 10 | 0.45 | 4.50 |
|  |  | Total |  |  | 18.9 |

**15PEE00003** m CUNETA PREFABRICADA DE HORMIGÓN DE 30x10 cm
Precio: 24.61
Cuneta prefabricado de hormigón de 30x10 cm de sección, incluso excavación de tierras, relleno de cimentación con hormigón HM-20, rejuntado y avitolado con mortero M5 (1:6). Medida la longitud ejecutada.

| Código | Ud | Descripción | Rendimiento | Precio | Importe |
|---|---|---|---|---|---|
| ATC00100 | h | CUADRILLA ALBAÑILERÍA, FORMADA POR OFICIAL 1ª Y PEÓN ESP. | 0.25 | 38.75 | 9.69 |
| TP00100 | h | PEÓN ESPECIAL | 0.19 | 18.9 | 3.59 |
| AGM00500 | m3 | MORTERO DE CEMENTO M5 (1:6) CEM II/A-L 32,5 N | 0.01 | 54.58 | 0.55 |
| CH04120 | m3 | HORMIGÓN HM-20/P/40/I, SUMINISTRADO | 0.065 | 54.45 | 3.54 |
| UP00500 | m | CUNETA DE HORMIGÓN PREFABRICADA | 1 | 7.24 | 7.24 |
|  |  | Total |  |  | 24.61 |

###### 15PEW Varios (06/01/2008)

##### 15PF Firmes (06/01/2008)

###### 15PFF Firmes

**15PFF00001** m2 FIRME DE PIEDRA MACHACADA, COMPACTADO CON M. MANUALES
Precio: 6.86
Firme de piedra machacada de 20 cm de espesor compactado con medios manuales, incluso p.p. de extendido. Medida la superficie ejecutada.

| Código | Ud | Descripción | Rendimiento | Precio | Importe |
|---|---|---|---|---|---|
| TP00100 | h | PEÓN ESPECIAL | 0.2 | 18.9 | 3.78 |
| AC00200 | m3 | PIEDRA MACHAQUEO DIÁM. 40/60 mm CALIZA | 0.25 | 10.5 | 2.63 |
| MR00200 | h | PISÓN MECÁNICO MANUAL | 0.15 | 3.01 | 0.45 |
|  |  | Total |  |  | 6.86 |

**15PFF00002** m2 FIRME DE PIEDRA MACHACADA, COMPACTADO CON M. MECÁNICOS
Precio: 4.65
Firme de piedra machacada de 20 cm de espesor compactado con medios mecánicos, incluso p.p. de extendido. Medida la superficie ejecutada.

| Código | Ud | Descripción | Rendimiento | Precio | Importe |
|---|---|---|---|---|---|
| TP00100 | h | PEÓN ESPECIAL | 0.07 | 18.9 | 1.32 |
| AC00200 | m3 | PIEDRA MACHAQUEO DIÁM. 40/60 mm CALIZA | 0.25 | 10.5 | 2.63 |
| MR00400 | h | RULO VIBRATORIO | 0.03 | 23.28 | 0.70 |
|  |  | Total |  |  | 4.65 |

**15PFF00003** m2 FIRME DE ALBERO DE 20 cm DE ESPESOR
Precio: 5.73
Firme de albero de 20 cm de espesor compactado con medios mecánicos, incluso p.p. de extendido y refino de la superficie final. Medida la superficie ejecutada.

| Código | Ud | Descripción | Rendimiento | Precio | Importe |
|---|---|---|---|---|---|
| TP00100 | h | PEÓN ESPECIAL | 0.07 | 18.9 | 1.32 |
| AP00100 | m3 | ALBERO CERNIDO | 0.05 | 13.95 | 0.70 |
| AP00200 | m3 | ALBERO EN RAMA | 0.25 | 12.04 | 3.01 |
| MR00400 | h | RULO VIBRATORIO | 0.03 | 23.28 | 0.70 |
|  |  | Total |  |  | 5.73 |

**15PFF00004** m2 ENCACHADO DE ALBERO DE 15 cm DE ESPESOR M. MECÁNICOS
Precio: 4.27
Encachado de albero de 15 cm de espesor, incluso extendido, regado y compactado al 95% proctor normal. Medida la superficie ejecutada.

| Código | Ud | Descripción | Rendimiento | Precio | Importe |
|---|---|---|---|---|---|
| TP00100 | h | PEÓN ESPECIAL | 0.07 | 18.9 | 1.32 |
| AP00200 | m3 | ALBERO EN RAMA | 0.187 | 12.04 | 2.25 |
| MR00400 | h | RULO VIBRATORIO | 0.03 | 23.28 | 0.70 |
|  |  | Total |  |  | 4.27 |

###### 15PFW Varios (06/01/2008)

##### 15PP Pavimentos (06/01/2008)

###### 15PPE Escalones

**15PPE00001** m PELDAÑO CHINO LAVADO, EJECUTADO "IN SITU"
Precio: 31.83
Peldaño de chino lavado, in situ con huella y tabica unidas, realizado con gravilla seleccionada de canto rodado, incluso recrecido de peldañeado, revestido, lavado, cepillado y formación de juntas. Medida la longitud ejecutada.

| Código | Ud | Descripción | Rendimiento | Precio | Importe |
|---|---|---|---|---|---|
| ATC00100 | h | CUADRILLA ALBAÑILERÍA, FORMADA POR OFICIAL 1ª Y PEÓN ESP. | 0.8 | 38.75 | 31.00 |
| AG00700 | m3 | GRAVILLA DIÁM. 18/20 mm | 0.01 | 11.5 | 0.12 |
| AGM00500 | m3 | MORTERO DE CEMENTO M5 (1:6) CEM II/A-L 32,5 N | 0.013 | 54.58 | 0.71 |
|  |  | Total |  |  | 31.83 |

**15PPE00002** m PELDAÑO PREFABRICADO DE HORMIGÓN HA-20
Precio: 18.92
Peldaño prefabricado de hormigón HA-20, armado con acero B 400 S, incluso p.p. de encofrado y desencofrado, repasos y formación de juntas. Medida la longitud ejecutada.

| Código | Ud | Descripción | Rendimiento | Precio | Importe |
|---|---|---|---|---|---|
| ATC00100 | h | CUADRILLA ALBAÑILERÍA, FORMADA POR OFICIAL 1ª Y PEÓN ESP. | 0.4 | 38.75 | 15.50 |
| CA00220 | kg | ACERO B 400 S | 1.37 | 0.68 | 0.93 |
| CH04120 | m3 | HORMIGÓN HM-20/P/40/I, SUMINISTRADO | 0.032 | 54.45 | 1.74 |
| CM00300 | m3 | MADERA DE PINO EN TABLON | 0.002 | 225.64 | 0.45 |
| WW00400 | u | PEQUEÑO MATERIAL | 1 | 0.3 | 0.30 |
|  |  | Total |  |  | 18.92 |

**15PPE00003** m PELDAÑO CON L/PERFORADO DE 1 PIE A SARDINEL
Precio: 21.4
Peldaño ejecutado con ladrillo perforado de 1 pie colocado a sardinel, recibido con mortero M5 (1:6) con plastificante, incluso enlechado y avitolado de juntas. Medida la longitud ejecutada.

| Código | Ud | Descripción | Rendimiento | Precio | Importe |
|---|---|---|---|---|---|
| ATC00100 | h | CUADRILLA ALBAÑILERÍA, FORMADA POR OFICIAL 1ª Y PEÓN ESP. | 0.45 | 38.75 | 17.44 |
| AGM00500 | m3 | MORTERO DE CEMENTO M5 (1:6) CEM II/A-L 32,5 N | 0.01 | 54.58 | 0.55 |
| FL01100 | mu | LADRILLO CERÁM. PERF. TALADRO PEQUEÑO C/V 24x11,5x5 cm | 0.025 | 136.51 | 3.41 |
|  |  | Total |  |  | 21.4 |

**15PPE00004** m PELDAÑO CON L/MACIZO DE TEJAR, CARA VISTA A SARDINEL
Precio: 36.77
Peldaño con ladrillo macizo de tejar a cara vista, colocado a sardinel, recibido con mortero M5 (1:6), incluso avitolado de juntas y limpieza. Medido la longitud ejecutada.

| Código | Ud | Descripción | Rendimiento | Precio | Importe |
|---|---|---|---|---|---|
| ATC00100 | h | CUADRILLA ALBAÑILERÍA, FORMADA POR OFICIAL 1ª Y PEÓN ESP. | 0.75 | 38.75 | 29.06 |
| AGM00800 | m3 | MORTERO DE CEMENTO M5 (1:6) CEM II/A-L 32,5 N + PLAST. | 0.015 | 56.2 | 0.84 |
| FL00800 | mu | LADRILLO MACIZO DE TEJAR 24x11,5x3,5 cm | 0.029 | 236.83 | 6.87 |
|  |  | Total |  |  | 36.77 |

###### 15PPP Pavimentos

**15PPP00001** m2 ENGRAVILLADO DE 3 cm CON ARENA DE RIO Y GRAVA DE 25 mm
Precio: 3.01
Engravillado formado por: mezcla de arena de río y grava de 25 mm de tamaño máximo, procedente de machaqueo, extendida en capa de 3 cm de espesor sobre firme estabilizado y consolidado, incluso compactado con medios mecánicos. Medida la superficie ejecutada.

| Código | Ud | Descripción | Rendimiento | Precio | Importe |
|---|---|---|---|---|---|
| TP00100 | h | PEÓN ESPECIAL | 0.1 | 18.9 | 1.89 |
| AA00300 | m3 | ARENA GRUESA | 0.03 | 10.06 | 0.30 |
| AC00100 | m3 | GRAVILLA MACHAQUEO DIÁM. 18/20 mm CALIZA | 0.03 | 11.63 | 0.35 |
| MR00400 | h | RULO VIBRATORIO | 0.02 | 23.28 | 0.47 |
|  |  | Total |  |  | 3.01 |

**15PPP00002** m2 EMPEDRADO DE 6 cm CON GRAVA DE RIO DE 80 mm
Precio: 29.82
Empedrado con grava de río de 80 mm de tamaño medio, asentado sobre capa de mortero M10 (1:4),en seco, de 6 cm de espesor, incluso p.p. de enlechado con mortero (1:1). Medida la superficie ejecutada.

| Código | Ud | Descripción | Rendimiento | Precio | Importe |
|---|---|---|---|---|---|
| ATC00100 | h | CUADRILLA ALBAÑILERÍA, FORMADA POR OFICIAL 1ª Y PEÓN ESP. | 0.6 | 38.75 | 23.25 |
| AG00100 | m3 | GRAVA | 0.08 | 10.86 | 0.87 |
| AGM00100 | m3 | MORTERO DE CEMENTO CEM II/A-L 32,5 N (1:1) | 0.015 | 116.39 | 1.75 |
| AGM00300 | m3 | MORTERO DE CEMENTO M10 (1:4) CEM II/A-L 32,5 N | 0.062 | 63.7 | 3.95 |
|  |  | Total |  |  | 29.82 |

**15PPP00003** m2 PAVIMENTO CON ADOQUÍN DE GRANITO 10x19x15cm
Precio: 43.73
Pavimento con adoquin de granito de 10x19 cm y 15 cm de altura, asentado sobre capa de mortero M10 (1:4), en seco, de 8 cm de espesor, incluso p.p. de enlechado con mortero (1:1) y avitolado. Medida la superficie ejecutada.

| Código | Ud | Descripción | Rendimiento | Precio | Importe |
|---|---|---|---|---|---|
| ATC00100 | h | CUADRILLA ALBAÑILERÍA, FORMADA POR OFICIAL 1ª Y PEÓN ESP. | 0.32 | 38.75 | 12.40 |
| AGM00100 | m3 | MORTERO DE CEMENTO CEM II/A-L 32,5 N (1:1) | 0.031 | 116.39 | 3.61 |
| AGM00300 | m3 | MORTERO DE CEMENTO M10 (1:4) CEM II/A-L 32,5 N | 0.082 | 63.7 | 5.22 |
| UP01700 | u | ADOQUÍN GRANITO | 50 | 0.45 | 22.50 |
|  |  | Total |  |  | 43.73 |

**15PPP00004** m2 PAVIMENTO DE ALBERO CON CAL (1:12) 10 cm DE ESP
Precio: 7.85
Pavimento de albero mezclado con cal en proporción (1:12) de 10 cm de espesor, compactado con medios mecánicos, incluso p.p. de extendido y refino de la superficie final. Medida la superficie ejecutada.

| Código | Ud | Descripción | Rendimiento | Precio | Importe |
|---|---|---|---|---|---|
| TP00100 | h | PEÓN ESPECIAL | 0.15 | 18.9 | 2.84 |
| AP00100 | m3 | ALBERO CERNIDO | 0.1 | 13.95 | 1.40 |
| GK00100 | t | CAL AÉREA APAGADA EN POLVO EN SACOS | 0.02 | 145.5 | 2.91 |
| MR00400 | h | RULO VIBRATORIO | 0.03 | 23.28 | 0.70 |
|  |  | Total |  |  | 7.85 |

**15PPP00005** m2 SOLADO CON BALDOSAS HIDRÁULICAS 20x20 cm NUEVE PASTILLAS
Precio: 13.57
Solado con baldosas hidráulicas de 20x20 cm de nueve pastillas, recibidas con mortero M5 (1:6), incluso nivelado con capa de arena de 2 cm de espesor medio formación de juntas, enlechado y limpieza del pavimento. Medida la superficie ejecutada.

| Código | Ud | Descripción | Rendimiento | Precio | Importe |
|---|---|---|---|---|---|
| TO01100 | h | OF. 1ª SOLADOR | 0.2 | 19.85 | 3.97 |
| TP00100 | h | PEÓN ESPECIAL | 0.1 | 18.9 | 1.89 |
| AA00300 | m3 | ARENA GRUESA | 0.02 | 10.06 | 0.20 |
| AGM00100 | m3 | MORTERO DE CEMENTO CEM II/A-L 32,5 N (1:1) | 0.002 | 116.39 | 0.23 |
| AGM00500 | m3 | MORTERO DE CEMENTO M5 (1:6) CEM II/A-L 32,5 N | 0.026 | 54.58 | 1.42 |
| UP00200 | m2 | BALDOSA HIDRÁULICA 20x20 cm | 1 | 5.86 | 5.86 |
|  |  | Total |  |  | 13.57 |

**15PPP00006** m2 SOLADO CON BALDOSAS DE CHINO LAVADO DE 40x40 cm
Precio: 14.42
Solado con baldosas de chino lavado de 40x40 cm recibidas con mortero M5 (1:6), incluso nivelado con capa de arena de 2 cm de espesor medio formación de juntas, enlechado y limpieza del pavimento. Medida la superficie ejecutada.

| Código | Ud | Descripción | Rendimiento | Precio | Importe |
|---|---|---|---|---|---|
| TO01100 | h | OF. 1ª SOLADOR | 0.2 | 19.85 | 3.97 |
| TP00100 | h | PEÓN ESPECIAL | 0.1 | 18.9 | 1.89 |
| AA00300 | m3 | ARENA GRUESA | 0.02 | 10.06 | 0.20 |
| AGM00100 | m3 | MORTERO DE CEMENTO CEM II/A-L 32,5 N (1:1) | 0.002 | 116.39 | 0.23 |
| AGM00500 | m3 | MORTERO DE CEMENTO M5 (1:6) CEM II/A-L 32,5 N | 0.026 | 54.58 | 1.42 |
| UP00100 | m2 | BALDOSA CHINO LAVADO 40x40 cm | 1 | 6.71 | 6.71 |
|  |  | Total |  |  | 14.42 |

**15PPP00007** m2 SOLADO CON TERRAZO TIPO RELIEVE 40x40 cm UN SOLO COLOR
Precio: 19.98
Solado con baldosas de terrazo tipo relieve de 40x40 cm con marmolina de grano medio a un solo color, recibidas con mortero M5 (1:6), incluso nivelado con capa de arena de 2 cm, de espesor medio, formación de juntas, enlechado y limpieza del pavimento. Medida la superficie ejecutada.

| Código | Ud | Descripción | Rendimiento | Precio | Importe |
|---|---|---|---|---|---|
| TO01100 | h | OF. 1ª SOLADOR | 0.2 | 19.85 | 3.97 |
| TP00100 | h | PEÓN ESPECIAL | 0.1 | 18.9 | 1.89 |
| AA00300 | m3 | ARENA GRUESA | 0.02 | 10.06 | 0.20 |
| AGM00100 | m3 | MORTERO DE CEMENTO CEM II/A-L 32,5 N (1:1) | 0.002 | 116.39 | 0.23 |
| AGM00500 | m3 | MORTERO DE CEMENTO M5 (1:6) CEM II/A-L 32,5 N | 0.026 | 54.58 | 1.42 |
| UP00300 | m2 | BALDOSA TERRAZO RELIEVE UN COLOR 40x40 cm | 1 | 12.27 | 12.27 |
|  |  | Total |  |  | 19.98 |

**15PPP00008** m2 SOLADO CON TERRAZO TIPO RELIEVE 40x40 cm EN COLORES
Precio: 20.72
Solado con baldosas de terrazo tipo relieve de 40x40 cm con marmolina de grano medio en colores formando dibujos, recibidas con mortero M5 (1:6), incluso nivelado con capa de arena de 2 cm, de espesor medio, formación de juntas, enlechado y limpieza del pavimento. Medida la superficie ejecutada.

| Código | Ud | Descripción | Rendimiento | Precio | Importe |
|---|---|---|---|---|---|
| TO01100 | h | OF. 1ª SOLADOR | 0.2 | 19.85 | 3.97 |
| TP00100 | h | PEÓN ESPECIAL | 0.1 | 18.9 | 1.89 |
| AA00300 | m3 | ARENA GRUESA | 0.02 | 10.06 | 0.20 |
| AGM00100 | m3 | MORTERO DE CEMENTO CEM II/A-L 32,5 N (1:1) | 0.002 | 116.39 | 0.23 |
| AGM00500 | m3 | MORTERO DE CEMENTO M5 (1:6) CEM II/A-L 32,5 N | 0.026 | 54.58 | 1.42 |
| UP00400 | m2 | BALDOSA TERRAZO RELIEVE VARIOS COLORES 40x40 cm | 1 | 13.01 | 13.01 |
|  |  | Total |  |  | 20.72 |

**15PPP00021** m2 SOLADO CON BALDOSAS CERÁMICA 14x28 cm
Precio: 19.57
Solado con baldosas cerámica 14x28 cm recibidas con mortero bastardo M10 (1:0,5:4), incluso nivelado con capa de arena de 2 cm de espesor medio, enlechado y limpieza del pavimento. Medida la superficie ejecutada.

| Código | Ud | Descripción | Rendimiento | Precio | Importe |
|---|---|---|---|---|---|
| TO01100 | h | OF. 1ª SOLADOR | 0.375 | 19.85 | 7.44 |
| TP00100 | h | PEÓN ESPECIAL | 0.185 | 18.9 | 3.50 |
| AA00200 | m3 | ARENA FINA | 0.02 | 12.92 | 0.26 |
| AGL00100 | m3 | LECHADA DE CEMENTO CEM II/A-L 32,5 N | 0.001 | 116.28 | 0.12 |
| AGM01600 | m3 | MORTERO BASTARDO M10 (1:0,5:4) CEM II/A-L 32,5 N Y CAL | 0.031 | 100.17 | 3.11 |
| RS00600 | u | BALDOSA CERÁMICA 14x28 cm | 27.03 | 0.19 | 5.14 |
|  |  | Total |  |  | 19.57 |

**15PPP00022** m2 SOLADO CON BALDOSAS CERÁMICA 10x20 cm
Precio: 20.26
Solado con baldosas cerámica 10x20 cm recibidas con mortero bastardo M10 (1:0,5:4), incluso nivelado con capa de arena de 2 cm de espesor medio, enlechado y limpieza del pavimento. Medida la superficie ejecutada.

| Código | Ud | Descripción | Rendimiento | Precio | Importe |
|---|---|---|---|---|---|
| TO01100 | h | OF. 1ª SOLADOR | 0.375 | 19.85 | 7.44 |
| TP00100 | h | PEÓN ESPECIAL | 0.185 | 18.9 | 3.50 |
| AA00200 | m3 | ARENA FINA | 0.02 | 12.92 | 0.26 |
| AGL00100 | m3 | LECHADA DE CEMENTO CEM II/A-L 32,5 N | 0.001 | 116.28 | 0.12 |
| AGM01600 | m3 | MORTERO BASTARDO M10 (1:0,5:4) CEM II/A-L 32,5 N Y CAL | 0.031 | 100.17 | 3.11 |
| RS00900 | u | BALDOSA CERÁMICA ROJA 10x20 cm | 53 | 0.11 | 5.83 |
|  |  | Total |  |  | 20.26 |

**15PPP00023** m2 SOLADO CON BALDOSAS CERÁMICA 20x20 cm
Precio: 23.45
Solado con baldosas cerámica 20x20 cm recibidas con mortero bastardo M10 (1:0,5:4), incluso nivelado con capa de arena de 2 cm de espesor medio, enlechado y limpieza del pavimento. Medida la superficie ejecutada.

| Código | Ud | Descripción | Rendimiento | Precio | Importe |
|---|---|---|---|---|---|
| TO01100 | h | OF. 1ª SOLADOR | 0.5 | 19.85 | 9.93 |
| TP00100 | h | PEÓN ESPECIAL | 0.25 | 18.9 | 4.73 |
| AA00200 | m3 | ARENA FINA | 0.02 | 12.92 | 0.26 |
| AGL00100 | m3 | LECHADA DE CEMENTO CEM II/A-L 32,5 N | 0.001 | 116.28 | 0.12 |
| AGM01600 | m3 | MORTERO BASTARDO M10 (1:0,5:4) CEM II/A-L 32,5 N Y CAL | 0.031 | 100.17 | 3.11 |
| RS00700 | u | BALDOSA CERÁMICA 20x20 cm | 26.5 | 0.2 | 5.30 |
|  |  | Total |  |  | 23.45 |

**15PPP00024** m2 SOLADO CON BALDOSAS CERÁMICA 40x40 cm
Precio: 20.92
Solado con baldosas cerámica 40x40 cm recibidas con mortero bastardo M10 (1:0,5:4), incluso nivelado con capa de arena de 2 cm de espesor medio, enlechado y limpieza del pavimento. Medida la superficie ejecutada.

| Código | Ud | Descripción | Rendimiento | Precio | Importe |
|---|---|---|---|---|---|
| TO01100 | h | OF. 1ª SOLADOR | 0.31 | 19.85 | 6.15 |
| TP00100 | h | PEÓN ESPECIAL | 0.155 | 18.9 | 2.93 |
| AA00200 | m3 | ARENA FINA | 0.02 | 12.92 | 0.26 |
| AGL00100 | m3 | LECHADA DE CEMENTO CEM II/A-L 32,5 N | 0.001 | 116.28 | 0.12 |
| AGM01600 | m3 | MORTERO BASTARDO M10 (1:0,5:4) CEM II/A-L 32,5 N Y CAL | 0.031 | 100.17 | 3.11 |
| RS00800 | u | BALDOSA CERÁMICA 40x40 cm | 6.625 | 1.26 | 8.35 |
|  |  | Total |  |  | 20.92 |

**15PPP00051** m2 SOLADO CON BALDOSAS DE GRES RÚSTICO 20x30 cm
Precio: 28.55
Solado con baldosas de gres rustico 20x30 cm recibidas con mortero bastardo M10 (1:0,5:4), incluso nivelado con capa de arena de 2 cm de espesor medio, enlechado y limpieza del pavimento. Medida la superficie ejecutada.

| Código | Ud | Descripción | Rendimiento | Precio | Importe |
|---|---|---|---|---|---|
| TO01100 | h | OF. 1ª SOLADOR | 0.56 | 19.85 | 11.12 |
| TP00100 | h | PEÓN ESPECIAL | 0.28 | 18.9 | 5.29 |
| AA00200 | m3 | ARENA FINA | 0.02 | 12.92 | 0.26 |
| AGL00100 | m3 | LECHADA DE CEMENTO CEM II/A-L 32,5 N | 0.001 | 116.28 | 0.12 |
| AGM01600 | m3 | MORTERO BASTARDO M10 (1:0,5:4) CEM II/A-L 32,5 N Y CAL | 0.031 | 100.17 | 3.11 |
| RS02500 | u | BALDOSA GRES 20x30 cm | 18.02 | 0.48 | 8.65 |
|  |  | Total |  |  | 28.55 |

**15PPP00053** m2 SOLADO CON BALDOSAS DE GRES RÚSTICO 25x25 cm
Precio: 35.67
Solado con baldosas de gres rustico 25x25 cm recibidas con mortero bastardo M10 (1:0,5:4), incluso nivelado con capa de arena de 2 cm de espesor medio, enlechado y limpieza del pavimento. Medida la superficie ejecutada.

| Código | Ud | Descripción | Rendimiento | Precio | Importe |
|---|---|---|---|---|---|
| TO01100 | h | OF. 1ª SOLADOR | 0.56 | 19.85 | 11.12 |
| TP00100 | h | PEÓN ESPECIAL | 0.28 | 18.9 | 5.29 |
| AA00200 | m3 | ARENA FINA | 0.02 | 12.92 | 0.26 |
| AGL00100 | m3 | LECHADA DE CEMENTO CEM II/A-L 32,5 N | 0.001 | 116.28 | 0.12 |
| AGM01600 | m3 | MORTERO BASTARDO M10 (1:0,5:4) CEM II/A-L 32,5 N Y CAL | 0.031 | 100.17 | 3.11 |
| RS02100 | u | BALDOSA GRES RUSTICO 25x25 cm | 16.96 | 0.93 | 15.77 |
|  |  | Total |  |  | 35.67 |

**15PPP00071** m2 SOLADO CON BALDOSAS DE GRANITO GRIS QUINTANAR 50x50 cm
Precio: 107.12
Solado con baldosas de granito gris quintanar en losas de 50x50 cm y 2 cm de espesor, labradas a martillina, recibidas con mortero de cemento M5 (1:6), incluso nivelado con capa de arena de 2cm de espesor medio, enlechado y limpieza del pavimento. Medida la superficie ejecutada.

| Código | Ud | Descripción | Rendimiento | Precio | Importe |
|---|---|---|---|---|---|
| TO01100 | h | OF. 1ª SOLADOR | 0.87 | 19.85 | 17.27 |
| TO02100 | h | OFICIAL 1ª | 0.2 | 19.85 | 3.97 |
| TP00100 | h | PEÓN ESPECIAL | 0.435 | 18.9 | 8.22 |
| AA00200 | m3 | ARENA FINA | 0.02 | 12.92 | 0.26 |
| AGL00100 | m3 | LECHADA DE CEMENTO CEM II/A-L 32,5 N | 0.001 | 116.28 | 0.12 |
| AGM00500 | m3 | MORTERO DE CEMENTO M5 (1:6) CEM II/A-L 32,5 N | 0.021 | 54.58 | 1.15 |
| RS01800 | m2 | BALDOSA GRANITO GRIS MARTILLINA 50x50x2 cm | 1.05 | 72.5 | 76.13 |
|  |  | Total |  |  | 107.12 |

**15PPP00072** m2 SOLADO CON BALDOSAS DE GRANITO GRIS QUINTANAR 100x100 cm
Precio: 134.31
Solado con baldosas de granito gris quintanar en losas de 100x100 cm y 2 cm de espesor,labradas a martillina recibidas con mortero de cemento M5 (1:6), incluso nivelado con capa de arena de 2 cm de espesor medio, enlechado y limpieza del pavimento. Medida la superficie ejecutada.

| Código | Ud | Descripción | Rendimiento | Precio | Importe |
|---|---|---|---|---|---|
| TO01100 | h | OF. 1ª SOLADOR | 0.87 | 19.85 | 17.27 |
| TO02100 | h | OFICIAL 1ª | 0.2 | 19.85 | 3.97 |
| TP00100 | h | PEÓN ESPECIAL | 0.435 | 18.9 | 8.22 |
| AA00200 | m3 | ARENA FINA | 0.02 | 12.92 | 0.26 |
| AGL00100 | m3 | LECHADA DE CEMENTO CEM II/A-L 32,5 N | 0.001 | 116.28 | 0.12 |
| AGM00500 | m3 | MORTERO DE CEMENTO M5 (1:6) CEM II/A-L 32,5 N | 0.021 | 54.58 | 1.15 |
| RS01700 | m2 | BALDOSA GRANITO GRIS MARTILLINA 100x100x2 cm | 1.05 | 98.4 | 103.32 |
|  |  | Total |  |  | 134.31 |

**15PPP00101** m2 PAVIMENTO DE ADOQUINES HORM. VIBRADO 22x11x8 cm COLOR GRIS
Precio: 29.47
Pavimento de adoquines de hormigón vibrado de 22x11x8 cm de color gris, colocados sobre base de arena gruesa de 4 cm de espesor medio, extendida, nivelada, homogenizada y confinada, incluso nivelado y compactado del pavimento con vibrador de placa, sellado de juntas con arena fina y vibrado final. Medida la superficie ejecutada.

| Código | Ud | Descripción | Rendimiento | Precio | Importe |
|---|---|---|---|---|---|
| ATC00100 | h | CUADRILLA ALBAÑILERÍA, FORMADA POR OFICIAL 1ª Y PEÓN ESP. | 0.4 | 38.75 | 15.50 |
| TP00100 | h | PEÓN ESPECIAL | 0.06 | 18.9 | 1.13 |
| AA00200 | m3 | ARENA FINA | 0.04 | 12.92 | 0.52 |
| AA00300 | m3 | ARENA GRUESA | 0.05 | 10.06 | 0.50 |
| UP02000 | u | ADOQUÍN GRIS, HORMIGÓN VIBRADO DE 22x11x8 cm | 45.5 | 0.25 | 11.38 |
| MR00100 | h | BANDEJA VIBRANTE MANUAL | 0.06 | 4.52 | 0.27 |
| WW00300 | u | MATERIAL COMPLEMENTARIO O PZAS. ESPECIALES | 0.3 | 0.55 | 0.17 |
|  |  | Total |  |  | 29.47 |

**15PPP00102** m2 PAVIMENTO DE ADOQUINES HORM. VIBRADO FORMA IRREGULAR
Precio: 31.57
Pavimento de adoquines de hormigón vibrado de forma geometrica irregular, medidas exterior de 23,5x17 cm y 8 cm de espesor color gris, colocados sobre base de arena gruesa de 4 cm de espesor medio, extendida, nivelada, homogenizada y confinada, incluso nivelado y compactado del pavimento con vibrador de placa, sellado de la juntas con arena fina y vibrado final. Medida la superficie ejecutada.

| Código | Ud | Descripción | Rendimiento | Precio | Importe |
|---|---|---|---|---|---|
| ATC00100 | h | CUADRILLA ALBAÑILERÍA, FORMADA POR OFICIAL 1ª Y PEÓN ESP. | 0.5 | 38.75 | 19.38 |
| TP00100 | h | PEÓN ESPECIAL | 0.06 | 18.9 | 1.13 |
| AA00200 | m3 | ARENA FINA | 0.04 | 12.92 | 0.52 |
| AA00300 | m3 | ARENA GRUESA | 0.05 | 10.06 | 0.50 |
| UP01900 | u | ADOQUÍN GRIS, HORM. VIBR. FORMA GEOM. IRREG. 23,5x17x8 cm | 32 | 0.3 | 9.60 |
| MR00100 | h | BANDEJA VIBRANTE MANUAL | 0.06 | 4.52 | 0.27 |
| WW00300 | u | MATERIAL COMPLEMENTARIO O PZAS. ESPECIALES | 0.3 | 0.55 | 0.17 |
|  |  | Total |  |  | 31.57 |

**15PPP00111** m2 PAVIMENTO DE ADOQUINES HORM. VIBRADO 22x11x8 cm COLOR
Precio: 30.38
Pavimento de adoquines de hormigón vibrado de 22x11x8 cm de color, colocados sobre base de arena gruesa de 4 cm de espesor medio, extendida, nivelada, homogenizada y confinada, incluso nivelado y compactado del pavimento con vibrador de placa, sellado de las juntas con arena fina y vibrado final. Medida la superficie ejecutada.

| Código | Ud | Descripción | Rendimiento | Precio | Importe |
|---|---|---|---|---|---|
| ATC00100 | h | CUADRILLA ALBAÑILERÍA, FORMADA POR OFICIAL 1ª Y PEÓN ESP. | 0.4 | 38.75 | 15.50 |
| TP00100 | h | PEÓN ESPECIAL | 0.06 | 18.9 | 1.13 |
| AA00200 | m3 | ARENA FINA | 0.04 | 12.92 | 0.52 |
| AA00300 | m3 | ARENA GRUESA | 0.05 | 10.06 | 0.50 |
| UP01800 | u | ADOQUÍN COLOR HORMIGÓN VIBRADO DE 22X11X8 cm | 45.5 | 0.27 | 12.29 |
| MR00100 | h | BANDEJA VIBRANTE MANUAL | 0.06 | 4.52 | 0.27 |
| WW00300 | u | MATERIAL COMPLEMENTARIO O PZAS. ESPECIALES | 0.3 | 0.55 | 0.17 |
|  |  | Total |  |  | 30.38 |

**15PPP00201** m2 PAVIMENTO DE PISTAS POLIDEPORTIVAS
Precio: 35.1
Pavimento de pistas polideportivas formado por: firme de albero de 30 cm de espesor, compactado con medios mecánicos; solera de hormigón HA-25 de 15 cm de espesor, armado con mallazo de 150x150x5 mm, tratamiento superficial con áridos de silice, corindón y cuarzo ligados con cemento CEM II/A-L 32,5 N , proporción 1:2 y pigmentado en masa, fratasado mecánico y terminado con pintura al clorocaucho, incluso p.p. de corte de juntas de retracción en módulos de 25 m2 de superficie máxima. Medida la superficie ejecutada.

| Código | Ud | Descripción | Rendimiento | Precio | Importe |
|---|---|---|---|---|---|
| ATC00100 | h | CUADRILLA ALBAÑILERÍA, FORMADA POR OFICIAL 1ª Y PEÓN ESP. | 0.25 | 38.75 | 9.69 |
| TP00100 | h | PEÓN ESPECIAL | 0.07 | 18.9 | 1.32 |
| AP00200 | m3 | ALBERO EN RAMA | 0.375 | 12.04 | 4.52 |
| AS00200 | kg | ÁRIDO DE SÍLICE, CORINDÓN Y CUARZO | 4.5 | 0.63 | 2.84 |
| CA00520 | kg | ACERO ELECTROSOLDADO ME B 500 S EN MALLA | 2.1 | 0.93 | 1.95 |
| CH02920 | m3 | HORMIGÓN HA-25/P/20/IIa, SUMINISTRADO | 0.162 | 60.26 | 9.76 |
| GC00200 | t | CEMENTO CEM II/A-L 32,5 N EN SACOS | 0.003 | 92.54 | 0.28 |
| PW00100 | l | DISOLVENTE | 0.05 | 1.49 | 0.07 |
| RS05500 | kg | PINTURA AL CLOROCAUCHO | 0.455 | 5.9 | 2.68 |
| MN00100 | h | MOTONIVELADORA | 0.008 | 45.11 | 0.36 |
| MR00400 | h | RULO VIBRATORIO | 0.045 | 23.28 | 1.05 |
| WW00300 | u | MATERIAL COMPLEMENTARIO O PZAS. ESPECIALES | 0.5 | 0.55 | 0.28 |
| WW00400 | u | PEQUEÑO MATERIAL | 1 | 0.3 | 0.30 |
|  |  | Total |  |  | 35.1 |

**15PPP90113** m2 PAVIMENTO DE ADOQUÍN DE GRANITO 20x10x10 cm.
Precio: 69.85
Pavimento con adoquin de granito de 20x10 cm y 10 cm de altura, asentado sobre capa de mortero M10 (1:4), en seco, de 8 cm de espesor, incluso p.p. de enlechado con mortero (1:1) y avitolado. Medida la superficie ejecutada.

| Código | Ud | Descripción | Rendimiento | Precio | Importe |
|---|---|---|---|---|---|
| TO02100 | h | OFICIAL 1ª | 0.9 | 19.85 | 17.87 |
| TO02200 | h | OFICIAL 2ª | 0.9 | 19.35 | 17.42 |
| TP00100 | h | PEÓN ESPECIAL | 0.45 | 18.9 | 8.51 |
| AGM00100 | m3 | MORTERO DE CEMENTO CEM II/A-L 32,5 N (1:1) | 0.025 | 116.39 | 2.91 |
| AGM00300 | m3 | MORTERO DE CEMENTO M10 (1:4) CEM II/A-L 32,5 N | 0.01 | 63.7 | 0.64 |
| UP01700 | u | ADOQUÍN GRANITO | 50 | 0.45 | 22.50 |
|  |  | Total |  |  | 69.85 |

###### 15PPW Varios (06/01/2008)

##### 15PS Soleras (06/01/2008)

###### 15PSS Soleras

**15PSS00001** m2 SOLERA DE HORMIGÓN HM-20, DE 10 cm
Precio: 13.41
Solera de hormigón HM-20, de 10 cm de espesor firme estabilizado y consolidado, incluso p.p. de junta de contorno. Medida la superficie ejecutada.

| Código | Ud | Descripción | Rendimiento | Precio | Importe |
|---|---|---|---|---|---|
| ATC00100 | h | CUADRILLA ALBAÑILERÍA, FORMADA POR OFICIAL 1ª Y PEÓN ESP. | 0.18 | 38.75 | 6.98 |
| CH04120 | m3 | HORMIGÓN HM-20/P/40/I, SUMINISTRADO | 0.108 | 54.45 | 5.88 |
| WW00300 | u | MATERIAL COMPLEMENTARIO O PZAS. ESPECIALES | 1 | 0.55 | 0.55 |
|  |  | Total |  |  | 13.41 |

**15PSS00002** m2 SOLERA DE HORMIGÓN HM-20, DE 15 cm
Precio: 18.11
Solera de hormigón HM-20, de 15 cm de espesor firme estabilizado y consolidado, incluso p.p. de junta de contorno. Medida la superficie ejecutada.

| Código | Ud | Descripción | Rendimiento | Precio | Importe |
|---|---|---|---|---|---|
| ATC00100 | h | CUADRILLA ALBAÑILERÍA, FORMADA POR OFICIAL 1ª Y PEÓN ESP. | 0.2 | 38.75 | 7.75 |
| CH04120 | m3 | HORMIGÓN HM-20/P/40/I, SUMINISTRADO | 0.175 | 54.45 | 9.53 |
| WW00300 | u | MATERIAL COMPLEMENTARIO O PZAS. ESPECIALES | 1.5 | 0.55 | 0.83 |
|  |  | Total |  |  | 18.11 |

**15PSS00010** m2 SOLERA DE HORMIGÓN HM-20, DE 20 cm
Precio: 23.48
Solera de hormigón HM-20, de 20 cm de espesor firme estabilizado y consolidado, incluso p.p. de junta de contorno. Medida la superficie ejecutada.

| Código | Ud | Descripción | Rendimiento | Precio | Importe |
|---|---|---|---|---|---|
| ATC00100 | h | CUADRILLA ALBAÑILERÍA, FORMADA POR OFICIAL 1ª Y PEÓN ESP. | 0.25 | 38.75 | 9.69 |
| CH04120 | m3 | HORMIGÓN HM-20/P/40/I, SUMINISTRADO | 0.233 | 54.45 | 12.69 |
| WW00300 | u | MATERIAL COMPLEMENTARIO O PZAS. ESPECIALES | 2 | 0.55 | 1.10 |
|  |  | Total |  |  | 23.48 |

###### 15PSW Varios (06/01/2008)

##### 15PW Varios

###### 15PWW Varios

**15PWW00001** m REMATE EN SARDINEL CON LADRILLO PERFORADO DE 1 PIE
Precio: 13.77
Remate en sardinel con ladrillo perforado de 1 pie, recibido con mortero M5 (1:6) con plastificante, incluso enlechado y avitolado de juntas. Medida la longitud ejecutada.

| Código | Ud | Descripción | Rendimiento | Precio | Importe |
|---|---|---|---|---|---|
| ATC00100 | h | CUADRILLA ALBAÑILERÍA, FORMADA POR OFICIAL 1ª Y PEÓN ESP. | 0.27 | 38.75 | 10.46 |
| AGM00500 | m3 | MORTERO DE CEMENTO M5 (1:6) CEM II/A-L 32,5 N | 0.008 | 54.58 | 0.44 |
| FL01100 | mu | LADRILLO CERÁM. PERF. TALADRO PEQUEÑO C/V 24x11,5x5 cm | 0.021 | 136.51 | 2.87 |
|  |  | Total |  |  | 13.77 |

**15PWW00101** m SEÑALIZACIÓN DE PISTAS POLIDEPORTIVAS CON P. ACRÍLICA
Precio: 2.48
Señalización de pistas polideportivas con pintura acrílica de suelos de 5 cm de ancho, según normas de las distintas federaciones. Medida la longitud ejecutada.

| Código | Ud | Descripción | Rendimiento | Precio | Importe |
|---|---|---|---|---|---|
| TO01000 | h | OF. 1ª PINTOR | 0.12 | 19.85 | 2.38 |
| RS05400 | kg | PINTURA ACRÍLICA SUELOS | 0.025 | 3.8 | 0.10 |
|  |  | Total |  |  | 2.48 |

#### 15R RECUPERACIÓN (06/01/2008)

##### 15RA Alcantarillado (06/01/2008)

###### 15RAC Cajeados y rebajes (06/01/2008)

###### 15RAL Limpieza y tratamientos (06/01/2008)

###### 15RAM Macizados y recrecidos (06/01/2008)

###### 15RAR Refuerzos y consolidaciones (06/01/2008)

###### 15RAS Sustituciones y reparaciones (06/01/2008)

###### 15RAW Varios (06/01/2008)

##### 15RC Indicadores de circulación (06/01/2008)

###### 15RCC Cajeados y rebajes (06/01/2008)

###### 15RCL Limpieza y tratamientos (06/01/2008)

###### 15RCM Macizados y recrecidos (06/01/2008)

###### 15RCR Refuerzos y consolidaciones (06/01/2008)

###### 15RCS Sustituciones y reparaciones (06/01/2008)

###### 15RCW Varios (06/01/2008)

##### 15RE Electricidad (06/01/2008)

###### 15REC Cajeados y rebajes (06/01/2008)

###### 15REL Limpieza y tratamientos (06/01/2008)

###### 15REM Macizados y recrecidos (06/01/2008)

###### 15RER Refuerzos y consolidaciones (06/01/2008)

###### 15RES Sustituciones y reparaciones (06/01/2008)

###### 15REW Varios (06/01/2008)

##### 15RG Gases y licuados (06/01/2008)

###### 15RGC Cajeados y rebajes (06/01/2008)

###### 15RGL Limpieza y tratamientos (06/01/2008)

###### 15RGM Macizados y recrecidos (06/01/2008)

###### 15RGR Refuerzos y consolidaciones (06/01/2008)

###### 15RGS Sustituciones y reparaciones (06/01/2008)

###### 15RGW Varios (06/01/2008)

##### 15RJ Jardinería (06/01/2008)

###### 15RJC Cajeados y rebajes (06/01/2008)

###### 15RJL Limpieza y tratamientos (06/01/2008)

###### 15RJM Macizados y recrecidos (06/01/2008)

###### 15RJR Refuerzos y consolidaciones (06/01/2008)

###### 15RJS Sustituciones y reparaciones (06/01/2008)

###### 15RJW Varios (06/01/2008)

##### 15RP Pavimentación (06/01/2008)

###### 15RPC Cajeados y rebajes (06/01/2008)

###### 15RPL Limpieza y tratamientos (06/01/2008)

###### 15RPM Macizados y recrecidos (06/01/2008)

###### 15RPR Refuerzos y consolidaciones (06/01/2008)

###### 15RPS Sustituciones y reparaciones (06/01/2008)

###### 15RPW Varios (06/01/2008)

##### 15RS Suministro de agua (06/01/2008)

###### 15RSC Cajeados y rebajes (06/01/2008)

###### 15RSL Limpieza y tratamientos (06/01/2008)

###### 15RSM Macizados y recrecidos (06/01/2008)

###### 15RSR Refuerzos y consolidaciones (06/01/2008)

###### 15RSS Sustituciones y reparaciones (06/01/2008)

###### 15RSW Varios (06/01/2008)

##### 15RT Teléfono (06/01/2008)

###### 15RTC Cajeados y rebajes (06/01/2008)

###### 15RTL Limpieza y tratamientos (06/01/2008)

###### 15RTM Macizados y recrecidos (06/01/2008)

###### 15RTR Refuerzos y consolidaciones (06/01/2008)

###### 15RTS Sustituciones y reparaciones (06/01/2008)

###### 15RTW Varios (06/01/2008)

##### 15RV Amueblamiento urbano (06/01/2008)

###### 15RVC Cajeados y rebajes (06/01/2008)

###### 15RVL Limpieza y tratamientos (06/01/2008)

###### 15RVM Macizados y recrecidos (06/01/2008)

###### 15RVR Refuerzos y consolidaciones (06/01/2008)

###### 15RVS Sustituciones y reparaciones (06/01/2008)

###### 15RVW Varios (06/01/2008)

##### 15RW Varios (06/01/2008)

###### 15RWC Cajeados y rebajes (06/01/2008)

###### 15RWL Limpieza y tratamientos (06/01/2008)

###### 15RWM Macizados y recrecidos (06/01/2008)

###### 15RWR Refuerzos y consolidaciones (06/01/2008)

###### 15RWS Sustituciones y reparaciones (06/01/2008)

###### 15RWW Varios (06/01/2008)

#### 15S SUMINISTRO DE AGUA (06/01/2008)

##### 15SA Acometidas (06/01/2008)

###### 15SAA Acometidas

**15SAA00002** u ACOMETIDA A LA RED EXISTENTE ABASTECIMIENTO DE AGUAS
Precio: 256.27
Acometida a la red existente de abastecimiento de aguas, incluso p.p. de ayudas de albañilería. Medida la cantidad ejecutada.

| Código | Ud | Descripción | Rendimiento | Precio | Importe |
|---|---|---|---|---|---|
| US04500 | u | ACOMETIDA AGUAS RED GENERAL | 1 | 256.27 | 256.27 |
|  |  | Total |  |  | 256.27 |

**15SAA00050** u ACOMETIDA A RED EXIST. FUND. DIÁM. 150 mm
Precio: 397.71
Acometida de la conducción instalada a conducción existente de fundición ductil diámetro 150 mm formada por: conexión con derivación en "T" enchufe-enchufe de diámetro 150 mm de fundición ductil con junta mecánica salida a brida diámetro 80/150 mm PN-16 y manguito de unión enchufe-enchufe diámetro 150 mm con junta mecánica, incluso demolición de pavimento, excavación en tierras con medios manuales, cortes, desagüe con bomba, anclaje con hormigón HM-20, relleno con medios manuales, compactado con pisón mecánico manual. Medida la cantidad ejecutada.

| Código | Ud | Descripción | Rendimiento | Precio | Importe |
|---|---|---|---|---|---|
| TO01900 | h | OF. 1ª FONTANERO | 3.25 | 19.85 | 64.51 |
| TP00100 | h | PEÓN ESPECIAL | 8.75 | 18.9 | 165.38 |
| CH04120 | m3 | HORMIGÓN HM-20/P/40/I, SUMINISTRADO | 0.2 | 54.45 | 10.89 |
| US10659 | u | DERIV. "T" EEB 150x80/150, J/MEC. | 1 | 77.96 | 77.96 |
| US11009 | u | MANGUITO UNIÓN EE DIÁM. 150, J/MEC. | 1 | 63.87 | 63.87 |
| MB00100 | h | BOMBA DE AGOTAMIENTO, AGUA Y FANGOS | 1.15 | 2.29 | 2.63 |
| MC00100 | h | COMPRESOR DOS MARTILLOS | 1.05 | 6.35 | 6.67 |
| MR00200 | h | PISÓN MECÁNICO MANUAL | 1.1 | 3.01 | 3.31 |
| MS00105 | h | SIERRA MECÁNICA DE CORTE, MANUAL | 0.6 | 2.32 | 1.39 |
| WW00300 | u | MATERIAL COMPLEMENTARIO O PZAS. ESPECIALES | 2 | 0.55 | 1.10 |
|  |  | Total |  |  | 397.71 |

**15SAA00075** u ACOMETIDA A RED EXIST. FUND. DIÁM. 200 mm
Precio: 454.5
Acometida de la conducción instalada a conducción existente de fundición ductil diámetro 200 mm formada por: conexión con derivación en "T" enchufe-enchufe de diámetro 200 mm de fundición ductil con junta mecánica salida a brida diámetro 80/200 mm PN-16 y manguito de unión enchufe-enchufe diámetro 200 mm con junta mecánica, incluso demolición de pavimento, excavación en tierras con medios manuales, cortes, desagüe con bomba, anclaje con hormigón HM-20, relleno con medios manuales, compactado con pisón mecánico manual. Medida la cantidad ejecutada.

| Código | Ud | Descripción | Rendimiento | Precio | Importe |
|---|---|---|---|---|---|
| TO01900 | h | OF. 1ª FONTANERO | 3.5 | 19.85 | 69.48 |
| TP00100 | h | PEÓN ESPECIAL | 9 | 18.9 | 170.10 |
| CH04120 | m3 | HORMIGÓN HM-20/P/40/I, SUMINISTRADO | 0.25 | 54.45 | 13.61 |
| US10662 | u | DERIV. "T" EEB 200x80/200, J/MEC. | 1 | 103.11 | 103.11 |
| US11012 | u | MANGUITO UNIÓN EE DIÁM. 200, J/MEC. | 1 | 82.52 | 82.52 |
| MB00100 | h | BOMBA DE AGOTAMIENTO, AGUA Y FANGOS | 1.25 | 2.29 | 2.86 |
| MC00100 | h | COMPRESOR DOS MARTILLOS | 1.05 | 6.35 | 6.67 |
| MR00200 | h | PISÓN MECÁNICO MANUAL | 1.1 | 3.01 | 3.31 |
| MS00105 | h | SIERRA MECÁNICA DE CORTE, MANUAL | 0.75 | 2.32 | 1.74 |
| WW00300 | u | MATERIAL COMPLEMENTARIO O PZAS. ESPECIALES | 2 | 0.55 | 1.10 |
|  |  | Total |  |  | 454.5 |

**15SAA00100** u ACOMETIDA A RED EXIST. FUND. DIÁM. 300 mm
Precio: 826.01
Acometida de la conducción instalada a conducción existente de fundición ductil diámetro 300 mm formada por: conexión con derivación en "T" enchufe-enchufe de diámetro 300 mm de fundición ductil con junta mecánica salida a brida diámetro 80/300 mm PN-16 y manguito de unión enchufe-enchufe diámetro 300 mm con junta mecánica, incluso demolición de pavimento, excavación en tierras con medios manuales, cortes, desagüe con bomba, anclaje con hormigón HM-20, relleno con medios manuales, compactado con pisón mecánico manual. Medida la cantidad ejecutada.

| Código | Ud | Descripción | Rendimiento | Precio | Importe |
|---|---|---|---|---|---|
| TO01900 | h | OF. 1ª FONTANERO | 4.5 | 19.85 | 89.33 |
| TP00100 | h | PEÓN ESPECIAL | 10 | 18.9 | 189.00 |
| CH04120 | m3 | HORMIGÓN HM-20/P/40/I, SUMINISTRADO | 0.5 | 54.45 | 27.23 |
| US10665 | u | DERIV. "T" EEB 300x80/300, J/MEC. | 1 | 315.61 | 315.61 |
| US11015 | u | MANGUITO UNIÓN EE DIÁM. 300, J/MEC. | 1 | 188 | 188.00 |
| MB00100 | h | BOMBA DE AGOTAMIENTO, AGUA Y FANGOS | 1.5 | 2.29 | 3.44 |
| MC00100 | h | COMPRESOR DOS MARTILLOS | 1.05 | 6.35 | 6.67 |
| MR00200 | h | PISÓN MECÁNICO MANUAL | 1.1 | 3.01 | 3.31 |
| MS00105 | h | SIERRA MECÁNICA DE CORTE, MANUAL | 1 | 2.32 | 2.32 |
| WW00300 | u | MATERIAL COMPLEMENTARIO O PZAS. ESPECIALES | 2 | 0.55 | 1.10 |
|  |  | Total |  |  | 826.01 |

**15SAA00250** u ACOMETIDA A RED EXIST. FIBR. DIÁM. 150 mm
Precio: 579.23
Acometida de la conducción instalada a conducción existente de fibrocemento diámetro 150 mm tipo A/D formada por: conexión con derivación en "T" brida-brida-brida de diámetro 150x80/150 mm de fundición ductil PN-16 y bridas de gran tolerancia diámetro 150 mm, incluso tornillería, juntas de goma, demolición de pavimento, excavación en tierras con medios manuales, cortes, desagüe con bomba, anclaje con hormigón HM-20, relleno con medios manuales, compactado con pisón mecánico manual. Medida la cantidad ejecutada.

| Código | Ud | Descripción | Rendimiento | Precio | Importe |
|---|---|---|---|---|---|
| TO01900 | h | OF. 1ª FONTANERO | 3.25 | 19.85 | 64.51 |
| TP00100 | h | PEÓN ESPECIAL | 8.75 | 18.9 | 165.38 |
| CH04120 | m3 | HORMIGÓN HM-20/P/40/I, SUMINISTRADO | 0.2 | 54.45 | 10.89 |
| US10684 | u | DERIV. "T" BBB 150x80/150 PN-16 | 1 | 121.95 | 121.95 |
| US12143 | u | BRIDA GRAN TOLER. DIÁM. 150 | 2 | 89.38 | 178.76 |
| US25009 | u | TORNILLO BICROMAT. C/T M-20x80 | 16 | 1.14 | 18.24 |
| US25059 | u | JUNTA DE GOMA DIÁM. 150 mm | 2 | 2.51 | 5.02 |
| MB00100 | h | BOMBA DE AGOTAMIENTO, AGUA Y FANGOS | 1.15 | 2.29 | 2.63 |
| MC00100 | h | COMPRESOR DOS MARTILLOS | 1.05 | 6.35 | 6.67 |
| MR00200 | h | PISÓN MECÁNICO MANUAL | 1.1 | 3.01 | 3.31 |
| MS00105 | h | SIERRA MECÁNICA DE CORTE, MANUAL | 0.333 | 2.32 | 0.77 |
| WW00300 | u | MATERIAL COMPLEMENTARIO O PZAS. ESPECIALES | 2 | 0.55 | 1.10 |
|  |  | Total |  |  | 579.23 |

**15SAA00275** u ACOMETIDA A RED EXIST. FIBR. DIÁM. 200 mm
Precio: 756.05
Acometida de la conducción instalada a conducción existente de fibrocemento diámetro 200 mm tipo D formada por: conexión con derivación en "T" brida-brida-brida de diámetro 200 x 150/200 mm de fundición ductil PN-16 y bridas de gran tolerancia diámetro 200 mm, incluso tornillería, juntas de goma, demolición de pavimento, excavación en tierras con medios manuales, cortes, desagüe con bomba, anclaje con hormigón HM-20, relleno con medios manuales, compactado con pisón mecánico manual. Medida la cantidad ejecutada.

| Código | Ud | Descripción | Rendimiento | Precio | Importe |
|---|---|---|---|---|---|
| TO01900 | h | OF. 1ª FONTANERO | 3.5 | 19.85 | 69.48 |
| TP00100 | h | PEÓN ESPECIAL | 9 | 18.9 | 170.10 |
| CH04120 | m3 | HORMIGÓN HM-20/P/40/I, SUMINISTRADO | 0.25 | 54.45 | 13.61 |
| US10700 | u | DERIV. "T" BBB 200x150/200 PN-16 | 1 | 225.29 | 225.29 |
| US12149 | u | BRIDA GRAN TOLER. (236/218) DIÁM. 200 | 2 | 113.18 | 226.36 |
| US25009 | u | TORNILLO BICROMAT. C/T M-20x80 | 24 | 1.14 | 27.36 |
| US25062 | u | JUNTA DE GOMA DIÁM. 200 mm | 2 | 4.49 | 8.98 |
| MB00100 | h | BOMBA DE AGOTAMIENTO, AGUA Y FANGOS | 1.25 | 2.29 | 2.86 |
| MC00100 | h | COMPRESOR DOS MARTILLOS | 1.05 | 6.35 | 6.67 |
| MR00200 | h | PISÓN MECÁNICO MANUAL | 1.1 | 3.01 | 3.31 |
| MS00105 | h | SIERRA MECÁNICA DE CORTE, MANUAL | 0.4 | 2.32 | 0.93 |
| WW00300 | u | MATERIAL COMPLEMENTARIO O PZAS. ESPECIALES | 2 | 0.55 | 1.10 |
|  |  | Total |  |  | 756.05 |

**15SAA00300** u ACOMETIDA A RED EXIST. FIBR. DIÁM. 300 mm
Precio: 1406.69
Acometida de la conducción instalada a conducción existente de fibrocemento diámetro 300 mm tipo D formada por: conexión con derivación en "T" brida-brida-brida de diámetro 300 x 150/300 mm de fundición ductil PN-16 y bridas de gran tolerancia diámetro 300 mm, incluso tornillería, juntas de goma, demolición de pavimento, excavación en tierras con medios manuales, cortes, desagüe con bomba, anclaje con hormigón HM-20, relleno con medios manuales, compactado con pisón mecánico manual. Medida la cantidad ejecutada.

| Código | Ud | Descripción | Rendimiento | Precio | Importe |
|---|---|---|---|---|---|
| TO01900 | h | OF. 1ª FONTANERO | 4.5 | 19.85 | 89.33 |
| TP00100 | h | PEÓN ESPECIAL | 10 | 18.9 | 189.00 |
| CH04120 | m3 | HORMIGÓN HM-20/P/40/I, SUMINISTRADO | 0.5 | 54.45 | 27.23 |
| US10710 | u | DERIV. "T" BBB 300x150/300 PN-16 | 1 | 514.45 | 514.45 |
| US12152 | u | BRIDA GRAN TOLER. (352/334) DIÁM. 300 | 2 | 247.12 | 494.24 |
| US25012 | u | TORNILLO BICROMAT. C/T M-24x90 | 24 | 2.81 | 67.44 |
| US25065 | u | JUNTA DE GOMA DIÁM. 300 mm | 2 | 4.66 | 9.32 |
| MB00100 | h | BOMBA DE AGOTAMIENTO, AGUA Y FANGOS | 1.5 | 2.29 | 3.44 |
| MC00100 | h | COMPRESOR DOS MARTILLOS | 1.05 | 6.35 | 6.67 |
| MR00200 | h | PISÓN MECÁNICO MANUAL | 1.1 | 3.01 | 3.31 |
| MS00105 | h | SIERRA MECÁNICA DE CORTE, MANUAL | 0.5 | 2.32 | 1.16 |
| WW00300 | u | MATERIAL COMPLEMENTARIO O PZAS. ESPECIALES | 2 | 0.55 | 1.10 |
|  |  | Total |  |  | 1406.69 |

###### 15SAW Varios (06/01/2008)

##### 15SB Bocas de riego (06/01/2008)

###### 15SBD Para fundición

**15SBD00005** u BOCA RIEGO DIÁM. 60, COND. FD. DIÁM. 80, EEB
Precio: 310.91
Boca de riego de diámetro 60 mm, en conducción de fundición de diámetro 80 mm, instalada con derivación en "T" EEB 80x80 mm de junta mecánica y carrete BB diámetro 80 mm, incluso tornillería, juntas, arqueta de fábrica de ladrillo, arqueta de registro de fundición y anclaje de hormigón HM-20. Medida la cantidad ejecutada.

| Código | Ud | Descripción | Rendimiento | Precio | Importe |
|---|---|---|---|---|---|
| TO01900 | h | OF. 1ª FONTANERO | 1.25 | 19.85 | 24.81 |
| TP00100 | h | PEÓN ESPECIAL | 1.25 | 18.9 | 23.63 |
| AGM00500 | m3 | MORTERO DE CEMENTO M5 (1:6) CEM II/A-L 32,5 N | 0.04 | 54.58 | 2.18 |
| CH04120 | m3 | HORMIGÓN HM-20/P/40/I, SUMINISTRADO | 0.05 | 54.45 | 2.72 |
| FL01000 | mu | LADRILLO CERÁM. PERF. TALADRO GRANDE PARA REVESTIR 24x11,5x5 cm | 0.025 | 136.51 | 3.41 |
| US10650 | u | DERIV. "T" EEB 80x80 mm, J/MEC. | 1 | 44.3 | 44.30 |
| US10750 | u | CARRETE BB F.D. 80x500, PN-16 | 1 | 50.96 | 50.96 |
| US20600 | u | BOCA RIEGO DIÁM. 60 mm | 1 | 87.63 | 87.63 |
| US20650 | u | ARQUETA FUNDICIÓN BOCA RIEGO | 1 | 59.99 | 59.99 |
| US25006 | u | TORNILLO BICROMAT. C/T M-16x70 | 16 | 0.5 | 8.00 |
| US25050 | u | JUNTA DE GOMA DIÁM. 80 mm | 2 | 1.09 | 2.18 |
| WW00300 | u | MATERIAL COMPLEMENTARIO O PZAS. ESPECIALES | 2 | 0.55 | 1.10 |
|  |  | Total |  |  | 310.91 |

**15SBD00010** u BOCA RIEGO DIÁM. 60, COND. FD. DIÁM. 100, EEB
Precio: 322.56
Boca de riego de diámetro 60 mm, en conducción de fundición de diámetro 100 mm, instalada con derivación en "T" EEB 100x80 mm de junta mecánica y carrete BB diámetro 80 mm, incluso tornillería, juntas, arqueta de fábrica de ladrillo, arqueta de registro de fundición y anclaje de hormigón HM-20. Medida la cantidad ejecutada.

| Código | Ud | Descripción | Rendimiento | Precio | Importe |
|---|---|---|---|---|---|
| TO01900 | h | OF. 1ª FONTANERO | 1.25 | 19.85 | 24.81 |
| TP00100 | h | PEÓN ESPECIAL | 1.25 | 18.9 | 23.63 |
| AGM00500 | m3 | MORTERO DE CEMENTO M5 (1:6) CEM II/A-L 32,5 N | 0.04 | 54.58 | 2.18 |
| CH04120 | m3 | HORMIGÓN HM-20/P/40/I, SUMINISTRADO | 0.1 | 54.45 | 5.45 |
| FL01000 | mu | LADRILLO CERÁM. PERF. TALADRO GRANDE PARA REVESTIR 24x11,5x5 cm | 0.025 | 136.51 | 3.41 |
| US10653 | u | DERIV. "T" EEB 100x80/100, J/MEC. | 1 | 53.22 | 53.22 |
| US10750 | u | CARRETE BB F.D. 80x500, PN-16 | 1 | 50.96 | 50.96 |
| US20600 | u | BOCA RIEGO DIÁM. 60 mm | 1 | 87.63 | 87.63 |
| US20650 | u | ARQUETA FUNDICIÓN BOCA RIEGO | 1 | 59.99 | 59.99 |
| US25006 | u | TORNILLO BICROMAT. C/T M-16x70 | 16 | 0.5 | 8.00 |
| US25050 | u | JUNTA DE GOMA DIÁM. 80 mm | 2 | 1.09 | 2.18 |
| WW00300 | u | MATERIAL COMPLEMENTARIO O PZAS. ESPECIALES | 2 | 0.55 | 1.10 |
|  |  | Total |  |  | 322.56 |

**15SBD00015** u BOCA RIEGO DIÁM. 60, COND. FD. DIÁM. 150, EEB
Precio: 356.62
Boca de riego de diámetro 60 mm, en conducción de fundición de diámetro 150 mm, instalada con derivación en "T" EEB 150x80 mm de junta mecánica y carrete BB diámetro 80 mm, incluso tornillería, juntas, arqueta de fábrica de ladrillo, arqueta de registro de fundición y anclaje de hormigón HM-20. Medida la cantidad ejecutada.

| Código | Ud | Descripción | Rendimiento | Precio | Importe |
|---|---|---|---|---|---|
| TO01900 | h | OF. 1ª FONTANERO | 1.35 | 19.85 | 26.80 |
| TP00100 | h | PEÓN ESPECIAL | 1.35 | 18.9 | 25.52 |
| AGM00500 | m3 | MORTERO DE CEMENTO M5 (1:6) CEM II/A-L 32,5 N | 0.04 | 54.58 | 2.18 |
| CH04120 | m3 | HORMIGÓN HM-20/P/40/I, SUMINISTRADO | 0.2 | 54.45 | 10.89 |
| FL01000 | mu | LADRILLO CERÁM. PERF. TALADRO GRANDE PARA REVESTIR 24x11,5x5 cm | 0.025 | 136.51 | 3.41 |
| US10659 | u | DERIV. "T" EEB 150x80/150, J/MEC. | 1 | 77.96 | 77.96 |
| US10750 | u | CARRETE BB F.D. 80x500, PN-16 | 1 | 50.96 | 50.96 |
| US20600 | u | BOCA RIEGO DIÁM. 60 mm | 1 | 87.63 | 87.63 |
| US20650 | u | ARQUETA FUNDICIÓN BOCA RIEGO | 1 | 59.99 | 59.99 |
| US25006 | u | TORNILLO BICROMAT. C/T M-16x70 | 16 | 0.5 | 8.00 |
| US25050 | u | JUNTA DE GOMA DIÁM. 80 mm | 2 | 1.09 | 2.18 |
| WW00300 | u | MATERIAL COMPLEMENTARIO O PZAS. ESPECIALES | 2 | 0.55 | 1.10 |
|  |  | Total |  |  | 356.62 |

**15SBD00020** u BOCA RIEGO DIÁM. 60, COND. FD. DIÁM. 200, EEB
Precio: 390.3
Boca de riego de diámetro 60 mm, en conducción de fundición de diámetro 200 mm, instalada con derivación en "T" EEB 200x80 mm de junta mecánica y carrete BB diámetro 80 mm, incluso tornillería, juntas, arqueta de fábrica de ladrillo, arqueta de registro de fundición y anclaje de hormigón HM-20. Medida la cantidad ejecutada.

| Código | Ud | Descripción | Rendimiento | Precio | Importe |
|---|---|---|---|---|---|
| TO01900 | h | OF. 1ª FONTANERO | 1.5 | 19.85 | 29.78 |
| TP00100 | h | PEÓN ESPECIAL | 1.5 | 18.9 | 28.35 |
| AGM00500 | m3 | MORTERO DE CEMENTO M5 (1:6) CEM II/A-L 32,5 N | 0.04 | 54.58 | 2.18 |
| CH04120 | m3 | HORMIGÓN HM-20/P/40/I, SUMINISTRADO | 0.25 | 54.45 | 13.61 |
| FL01000 | mu | LADRILLO CERÁM. PERF. TALADRO GRANDE PARA REVESTIR 24x11,5x5 cm | 0.025 | 136.51 | 3.41 |
| US10662 | u | DERIV. "T" EEB 200x80/200, J/MEC. | 1 | 103.11 | 103.11 |
| US10750 | u | CARRETE BB F.D. 80x500, PN-16 | 1 | 50.96 | 50.96 |
| US20600 | u | BOCA RIEGO DIÁM. 60 mm | 1 | 87.63 | 87.63 |
| US20650 | u | ARQUETA FUNDICIÓN BOCA RIEGO | 1 | 59.99 | 59.99 |
| US25006 | u | TORNILLO BICROMAT. C/T M-16x70 | 16 | 0.5 | 8.00 |
| US25050 | u | JUNTA DE GOMA DIÁM. 80 mm | 2 | 1.09 | 2.18 |
| WW00300 | u | MATERIAL COMPLEMENTARIO O PZAS. ESPECIALES | 2 | 0.55 | 1.10 |
|  |  | Total |  |  | 390.3 |

**15SBD00050** u BOCA RIEGO DIÁM. 60, COND. FD. DIÁM. 80, BBB
Precio: 440.45
Boca de riego de diámetro 60 mm, en conducción de fundición de diámetro 80 mm, instalada con derivación en "T" BBB 80x80 mm, bridas enchufe diámetro 80 mm de junta mecánica y carrete BB diámetro 80 mm, incluso tornillería, juntas, arqueta de fábrica de ladrillo, arqueta de registro de fundición y anclaje de hormigón HM-20. Medida la cantidad ejecutada.

| Código | Ud | Descripción | Rendimiento | Precio | Importe |
|---|---|---|---|---|---|
| TO01900 | h | OF. 1ª FONTANERO | 1.5 | 19.85 | 29.78 |
| TP00100 | h | PEÓN ESPECIAL | 1.5 | 18.9 | 28.35 |
| AGM00500 | m3 | MORTERO DE CEMENTO M5 (1:6) CEM II/A-L 32,5 N | 0.04 | 54.58 | 2.18 |
| CH04120 | m3 | HORMIGÓN HM-20/P/40/I, SUMINISTRADO | 0.05 | 54.45 | 2.72 |
| FL01000 | mu | LADRILLO CERÁM. PERF. TALADRO GRANDE PARA REVESTIR 24x11,5x5 cm | 0.25 | 136.51 | 34.13 |
| US10675 | u | DERIV. "T" BBB 80x80 F.D. PN-16 | 1 | 73.73 | 73.73 |
| US10750 | u | CARRETE BB F.D. 80x500, PN-16 | 1 | 50.96 | 50.96 |
| US10825 | u | BRIDA ENCHUFE DIÁM. 80 mm, J/MEC. | 2 | 24.76 | 49.52 |
| US20600 | u | BOCA RIEGO DIÁM. 60 mm | 1 | 87.63 | 87.63 |
| US20650 | u | ARQUETA FUNDICIÓN BOCA RIEGO | 1 | 59.99 | 59.99 |
| US25006 | u | TORNILLO BICROMAT. C/T M-16x70 | 32 | 0.5 | 16.00 |
| US25050 | u | JUNTA DE GOMA DIÁM. 80 mm | 4 | 1.09 | 4.36 |
| WW00300 | u | MATERIAL COMPLEMENTARIO O PZAS. ESPECIALES | 2 | 0.55 | 1.10 |
|  |  | Total |  |  | 440.45 |

**15SBD00055** u BOCA RIEGO DIÁM. 60, COND. FD. DIÁM. 100, BBB
Precio: 458
Boca de riego de diámetro 60 mm, en conducción de fundición de diámetro 100 mm, instalada con derivación en "T" BBB 100x80 mm, bridas enchufe diámetro 80 mm de junta mecánica y carrete BB diámetro 80 mm, incluso tornillería, juntas, arqueta de fábrica de ladrillo, arqueta de registro de fundición y anclaje de hormigón HM-20. Medida la cantidad ejecutada.

| Código | Ud | Descripción | Rendimiento | Precio | Importe |
|---|---|---|---|---|---|
| TO01900 | h | OF. 1ª FONTANERO | 1.5 | 19.85 | 29.78 |
| TP00100 | h | PEÓN ESPECIAL | 1.5 | 18.9 | 28.35 |
| AGM00500 | m3 | MORTERO DE CEMENTO M5 (1:6) CEM II/A-L 32,5 N | 0.04 | 54.58 | 2.18 |
| CH04120 | m3 | HORMIGÓN HM-20/P/40/I, SUMINISTRADO | 0.1 | 54.45 | 5.45 |
| FL01000 | mu | LADRILLO CERÁM. PERF. TALADRO GRANDE PARA REVESTIR 24x11,5x5 cm | 0.25 | 136.51 | 34.13 |
| US10678 | u | DERIV. "T" BBB 100x80/100 PN-16 | 1 | 79.07 | 79.07 |
| US10750 | u | CARRETE BB F.D. 80x500, PN-16 | 1 | 50.96 | 50.96 |
| US10828 | u | BRIDA ENCHUFE DIÁM. 100 mm, J/MEC. | 2 | 29.33 | 58.66 |
| US20600 | u | BOCA RIEGO DIÁM. 60 mm | 1 | 87.63 | 87.63 |
| US20650 | u | ARQUETA FUNDICIÓN BOCA RIEGO | 1 | 59.99 | 59.99 |
| US25006 | u | TORNILLO BICROMAT. C/T M-16x70 | 32 | 0.5 | 16.00 |
| US25050 | u | JUNTA DE GOMA DIÁM. 80 mm | 2 | 1.09 | 2.18 |
| US25053 | u | JUNTA DE GOMA DIÁM. 100 mm | 2 | 1.26 | 2.52 |
| WW00300 | u | MATERIAL COMPLEMENTARIO O PZAS. ESPECIALES | 2 | 0.55 | 1.10 |
|  |  | Total |  |  | 458 |

**15SBD00060** u BOCA RIEGO DIÁM. 60, COND. FD. DIÁM. 150, BBB
Precio: 549.61
Boca de riego de diámetro 60 mm, en conducción de fundición de diámetro 150 mm, instalada con derivación en "T" BBB 150x80 mm, bridas enchufe diámetro 80 mm de junta mecánica y carrete BB diámetro 80 mm, incluso tornillería, juntas, arqueta de fábrica de ladrillo, arqueta de registro de fundición y anclaje de hormigón HM-20. Medida la cantidad ejecutada.

| Código | Ud | Descripción | Rendimiento | Precio | Importe |
|---|---|---|---|---|---|
| TO01900 | h | OF. 1ª FONTANERO | 1.6 | 19.85 | 31.76 |
| TP00100 | h | PEÓN ESPECIAL | 1.6 | 18.9 | 30.24 |
| AGM00500 | m3 | MORTERO DE CEMENTO M5 (1:6) CEM II/A-L 32,5 N | 0.04 | 54.58 | 2.18 |
| CH04120 | m3 | HORMIGÓN HM-20/P/40/I, SUMINISTRADO | 0.2 | 54.45 | 10.89 |
| FL01000 | mu | LADRILLO CERÁM. PERF. TALADRO GRANDE PARA REVESTIR 24x11,5x5 cm | 0.25 | 136.51 | 34.13 |
| US10684 | u | DERIV. "T" BBB 150x80/150 PN-16 | 1 | 121.95 | 121.95 |
| US10750 | u | CARRETE BB F.D. 80x500, PN-16 | 1 | 50.96 | 50.96 |
| US10834 | u | BRIDA ENCHUFE DIÁM. 150 mm, J/MEC. | 2 | 42.67 | 85.34 |
| US20600 | u | BOCA RIEGO DIÁM. 60 mm | 1 | 87.63 | 87.63 |
| US20650 | u | ARQUETA FUNDICIÓN BOCA RIEGO | 1 | 59.99 | 59.99 |
| US25006 | u | TORNILLO BICROMAT. C/T M-16x70 | 16 | 0.5 | 8.00 |
| US25009 | u | TORNILLO BICROMAT. C/T M-20x80 | 16 | 1.14 | 18.24 |
| US25050 | u | JUNTA DE GOMA DIÁM. 80 mm | 2 | 1.09 | 2.18 |
| US25059 | u | JUNTA DE GOMA DIÁM. 150 mm | 2 | 2.51 | 5.02 |
| WW00300 | u | MATERIAL COMPLEMENTARIO O PZAS. ESPECIALES | 2 | 0.55 | 1.10 |
|  |  | Total |  |  | 549.61 |

**15SBD00065** u BOCA RIEGO DIÁM. 60, COND. FD. DIÁM. 200, BBB
Precio: 656.89
Boca de riego de diámetro 60 mm, en conducción de fundición de diámetro 200 mm, instalada con derivación en "T" BBB 200x80 mm, bridas enchufe diámetro 80 mm de junta mecánica y carrete BB diámetro 80 mm, incluso tornillería, juntas, arqueta de fábrica de ladrillo, arqueta de registro de fundición y anclaje de hormigón HM-20. Medida la cantidad ejecutada.

| Código | Ud | Descripción | Rendimiento | Precio | Importe |
|---|---|---|---|---|---|
| TO01900 | h | OF. 1ª FONTANERO | 1.75 | 19.85 | 34.74 |
| TP00100 | h | PEÓN ESPECIAL | 1.75 | 18.9 | 33.08 |
| AGM00500 | m3 | MORTERO DE CEMENTO M5 (1:6) CEM II/A-L 32,5 N | 0.04 | 54.58 | 2.18 |
| CH04120 | m3 | HORMIGÓN HM-20/P/40/I, SUMINISTRADO | 0.25 | 54.45 | 13.61 |
| FL01000 | mu | LADRILLO CERÁM. PERF. TALADRO GRANDE PARA REVESTIR 24x11,5x5 cm | 0.25 | 136.51 | 34.13 |
| US10687 | u | DERIV. "T" BBB 200x80/100 PN-16 | 1 | 178.19 | 178.19 |
| US10750 | u | CARRETE BB F.D. 80x500, PN-16 | 1 | 50.96 | 50.96 |
| US10837 | u | BRIDA ENCHUFE DIÁM. 200 mm, J/MEC. | 2 | 57.38 | 114.76 |
| US20600 | u | BOCA RIEGO DIÁM. 60 mm | 1 | 87.63 | 87.63 |
| US20650 | u | ARQUETA FUNDICIÓN BOCA RIEGO | 1 | 59.99 | 59.99 |
| US25006 | u | TORNILLO BICROMAT. C/T M-16x70 | 16 | 0.5 | 8.00 |
| US25009 | u | TORNILLO BICROMAT. C/T M-20x80 | 24 | 1.14 | 27.36 |
| US25050 | u | JUNTA DE GOMA DIÁM. 80 mm | 2 | 1.09 | 2.18 |
| US25062 | u | JUNTA DE GOMA DIÁM. 200 mm | 2 | 4.49 | 8.98 |
| WW00300 | u | MATERIAL COMPLEMENTARIO O PZAS. ESPECIALES | 2 | 0.55 | 1.10 |
|  |  | Total |  |  | 656.89 |

**15SBD00105** u BOCA RIEGO DIÁM. 40, COND. FD. DIÁM. 80, EEB
Precio: 291.65
Boca de riego de diámetro 40 mm con arqueta de fundición incorporada, en conducción de fundición de diámetro 80 mm, instalada con derivación en "T" EEB 80x80 mm y carrete BB diámetro 80 mm, incluso tornillería, juntas y anclaje de hormigón HM-20. Medida la cantidad ejecutada.

| Código | Ud | Descripción | Rendimiento | Precio | Importe |
|---|---|---|---|---|---|
| TO01900 | h | OF. 1ª FONTANERO | 1 | 19.85 | 19.85 |
| TP00100 | h | PEÓN ESPECIAL | 1 | 18.9 | 18.90 |
| CH04120 | m3 | HORMIGÓN HM-20/P/40/I, SUMINISTRADO | 0.05 | 54.45 | 2.72 |
| US10650 | u | DERIV. "T" EEB 80x80 mm, J/MEC. | 1 | 44.3 | 44.30 |
| US10750 | u | CARRETE BB F.D. 80x500, PN-16 | 1 | 50.96 | 50.96 |
| US20625 | u | BOCA RIEGO ARQ. INCORP. DIÁM. 40 mm | 1 | 143.64 | 143.64 |
| US25006 | u | TORNILLO BICROMAT. C/T M-16x70 | 16 | 0.5 | 8.00 |
| US25050 | u | JUNTA DE GOMA DIÁM. 80 mm | 2 | 1.09 | 2.18 |
| WW00300 | u | MATERIAL COMPLEMENTARIO O PZAS. ESPECIALES | 2 | 0.55 | 1.10 |
|  |  | Total |  |  | 291.65 |

**15SBD00110** u BOCA RIEGO DIÁM. 40, COND. FD. DIÁM. 100, EEB
Precio: 303.3
Boca de riego de diámetro 40 mm con arqueta de fundición incorporada, en conducción de fundición de diámetro 100 mm, instalada con derivación en "T" EEB 100x80 mm y carrete BB diámetro 80 mm, incluso tornillería, juntas y anclaje de hormigón HM-20. Medida la cantidad ejecutada.

| Código | Ud | Descripción | Rendimiento | Precio | Importe |
|---|---|---|---|---|---|
| TO01900 | h | OF. 1ª FONTANERO | 1 | 19.85 | 19.85 |
| TP00100 | h | PEÓN ESPECIAL | 1 | 18.9 | 18.90 |
| CH04120 | m3 | HORMIGÓN HM-20/P/40/I, SUMINISTRADO | 0.1 | 54.45 | 5.45 |
| US10653 | u | DERIV. "T" EEB 100x80/100, J/MEC. | 1 | 53.22 | 53.22 |
| US10750 | u | CARRETE BB F.D. 80x500, PN-16 | 1 | 50.96 | 50.96 |
| US20625 | u | BOCA RIEGO ARQ. INCORP. DIÁM. 40 mm | 1 | 143.64 | 143.64 |
| US25006 | u | TORNILLO BICROMAT. C/T M-16x70 | 16 | 0.5 | 8.00 |
| US25050 | u | JUNTA DE GOMA DIÁM. 80 mm | 2 | 1.09 | 2.18 |
| WW00300 | u | MATERIAL COMPLEMENTARIO O PZAS. ESPECIALES | 2 | 0.55 | 1.10 |
|  |  | Total |  |  | 303.3 |

**15SBD00115** u BOCA RIEGO DIÁM. 40, COND. FD. DIÁM. 150, EEB
Precio: 337.36
Boca de riego de diámetro 40 mm con arqueta de fundición incorporada, en conducción de fundición de diámetro 150 mm, instalada con derivación en "T" EEB 150x80 mm y carrete BB diámetro 80 mm, incluso tornillería, juntas y anclaje de hormigón HM-20. Medida la cantidad ejecutada.

| Código | Ud | Descripción | Rendimiento | Precio | Importe |
|---|---|---|---|---|---|
| TO01900 | h | OF. 1ª FONTANERO | 1.1 | 19.85 | 21.84 |
| TP00100 | h | PEÓN ESPECIAL | 1.1 | 18.9 | 20.79 |
| CH04120 | m3 | HORMIGÓN HM-20/P/40/I, SUMINISTRADO | 0.2 | 54.45 | 10.89 |
| US10659 | u | DERIV. "T" EEB 150x80/150, J/MEC. | 1 | 77.96 | 77.96 |
| US10750 | u | CARRETE BB F.D. 80x500, PN-16 | 1 | 50.96 | 50.96 |
| US20625 | u | BOCA RIEGO ARQ. INCORP. DIÁM. 40 mm | 1 | 143.64 | 143.64 |
| US25006 | u | TORNILLO BICROMAT. C/T M-16x70 | 16 | 0.5 | 8.00 |
| US25050 | u | JUNTA DE GOMA DIÁM. 80 mm | 2 | 1.09 | 2.18 |
| WW00300 | u | MATERIAL COMPLEMENTARIO O PZAS. ESPECIALES | 2 | 0.55 | 1.10 |
|  |  | Total |  |  | 337.36 |

**15SBD00120** u BOCA RIEGO DIÁM. 40, COND. FD. DIÁM. 200, EEB
Precio: 371.04
Boca de riego de diámetro 40 mm con arqueta de fundición incorporada, en conducción de fundición de diámetro 200 mm, instalada con derivación en "T" EEB 200x80 mm y carrete BB diámetro 80 mm, incluso tornillería, juntas y anclaje de hormigón HM-20. Medida la cantidad ejecutada.

| Código | Ud | Descripción | Rendimiento | Precio | Importe |
|---|---|---|---|---|---|
| TO01900 | h | OF. 1ª FONTANERO | 1.25 | 19.85 | 24.81 |
| TP00100 | h | PEÓN ESPECIAL | 1.25 | 18.9 | 23.63 |
| CH04120 | m3 | HORMIGÓN HM-20/P/40/I, SUMINISTRADO | 0.25 | 54.45 | 13.61 |
| US10662 | u | DERIV. "T" EEB 200x80/200, J/MEC. | 1 | 103.11 | 103.11 |
| US10750 | u | CARRETE BB F.D. 80x500, PN-16 | 1 | 50.96 | 50.96 |
| US20625 | u | BOCA RIEGO ARQ. INCORP. DIÁM. 40 mm | 1 | 143.64 | 143.64 |
| US25006 | u | TORNILLO BICROMAT. C/T M-16x70 | 16 | 0.5 | 8.00 |
| US25050 | u | JUNTA DE GOMA DIÁM. 80 mm | 2 | 1.09 | 2.18 |
| WW00300 | u | MATERIAL COMPLEMENTARIO O PZAS. ESPECIALES | 2 | 0.55 | 1.10 |
|  |  | Total |  |  | 371.04 |

**15SBD00150** u BOCA RIEGO DIÁM. 40, COND. FD. DIÁM. 80, BBB
Precio: 390.47
Boca de riego de diámetro 40 mm con arqueta de fundición incorporada, en conducción de fundición de diámetro 80 mm, instalada con derivación en "T" BBB 80x80 mm, bridas enchufe diámetro 80 mm de junta mecánica y carrete BB diámetro 80 mm, incluso tornillería, juntas y anclaje de hormigón HM-20. Medida la cantidad ejecutada.

| Código | Ud | Descripción | Rendimiento | Precio | Importe |
|---|---|---|---|---|---|
| TO01900 | h | OF. 1ª FONTANERO | 1.25 | 19.85 | 24.81 |
| TP00100 | h | PEÓN ESPECIAL | 1.25 | 18.9 | 23.63 |
| CH04120 | m3 | HORMIGÓN HM-20/P/40/I, SUMINISTRADO | 0.05 | 54.45 | 2.72 |
| US10675 | u | DERIV. "T" BBB 80x80 F.D. PN-16 | 1 | 73.73 | 73.73 |
| US10750 | u | CARRETE BB F.D. 80x500, PN-16 | 1 | 50.96 | 50.96 |
| US10825 | u | BRIDA ENCHUFE DIÁM. 80 mm, J/MEC. | 2 | 24.76 | 49.52 |
| US20625 | u | BOCA RIEGO ARQ. INCORP. DIÁM. 40 mm | 1 | 143.64 | 143.64 |
| US25006 | u | TORNILLO BICROMAT. C/T M-16x70 | 32 | 0.5 | 16.00 |
| US25050 | u | JUNTA DE GOMA DIÁM. 80 mm | 4 | 1.09 | 4.36 |
| WW00300 | u | MATERIAL COMPLEMENTARIO O PZAS. ESPECIALES | 2 | 0.55 | 1.10 |
|  |  | Total |  |  | 390.47 |

**15SBD00155** u BOCA RIEGO DIÁM. 40, COND. FD. DIÁM. 100, BBB
Precio: 408.02
Boca de riego de diámetro 40 mm con arqueta de fundición incorporada, en conducción de fundición de diámetro 100 mm, instalada con derivación en "T" BBB 100x80 mm, bridas enchufe diámetro 100 mm de junta mecánica y carrete BB diámetro 80 mm, incluso tornillería, juntas y anclaje de hormigón HM-20. Medida la cantidad ejecutada.

| Código | Ud | Descripción | Rendimiento | Precio | Importe |
|---|---|---|---|---|---|
| TO01900 | h | OF. 1ª FONTANERO | 1.25 | 19.85 | 24.81 |
| TP00100 | h | PEÓN ESPECIAL | 1.25 | 18.9 | 23.63 |
| CH04120 | m3 | HORMIGÓN HM-20/P/40/I, SUMINISTRADO | 0.1 | 54.45 | 5.45 |
| US10678 | u | DERIV. "T" BBB 100x80/100 PN-16 | 1 | 79.07 | 79.07 |
| US10750 | u | CARRETE BB F.D. 80x500, PN-16 | 1 | 50.96 | 50.96 |
| US10828 | u | BRIDA ENCHUFE DIÁM. 100 mm, J/MEC. | 2 | 29.33 | 58.66 |
| US20625 | u | BOCA RIEGO ARQ. INCORP. DIÁM. 40 mm | 1 | 143.64 | 143.64 |
| US25006 | u | TORNILLO BICROMAT. C/T M-16x70 | 32 | 0.5 | 16.00 |
| US25050 | u | JUNTA DE GOMA DIÁM. 80 mm | 2 | 1.09 | 2.18 |
| US25053 | u | JUNTA DE GOMA DIÁM. 100 mm | 2 | 1.26 | 2.52 |
| WW00300 | u | MATERIAL COMPLEMENTARIO O PZAS. ESPECIALES | 2 | 0.55 | 1.10 |
|  |  | Total |  |  | 408.02 |

**15SBD00160** u BOCA RIEGO DIÁM. 40, COND. FD. DIÁM. 150, BBB
Precio: 499.64
Boca de riego de diámetro 40 mm con arqueta de fundición incorporada, en conducción de fundición de diámetro 150 mm, instalada con derivación en "T" BBB 150x80 mm, bridas enchufe diámetro 150 mm de junta mecánica y carrete BB diámetro 80 mm, incluso tornillería, juntas y anclaje de hormigón HM-20. Medida la cantidad ejecutada.

| Código | Ud | Descripción | Rendimiento | Precio | Importe |
|---|---|---|---|---|---|
| TO01900 | h | OF. 1ª FONTANERO | 1.35 | 19.85 | 26.80 |
| TP00100 | h | PEÓN ESPECIAL | 1.35 | 18.9 | 25.52 |
| CH04120 | m3 | HORMIGÓN HM-20/P/40/I, SUMINISTRADO | 0.2 | 54.45 | 10.89 |
| US10684 | u | DERIV. "T" BBB 150x80/150 PN-16 | 1 | 121.95 | 121.95 |
| US10750 | u | CARRETE BB F.D. 80x500, PN-16 | 1 | 50.96 | 50.96 |
| US10834 | u | BRIDA ENCHUFE DIÁM. 150 mm, J/MEC. | 2 | 42.67 | 85.34 |
| US20625 | u | BOCA RIEGO ARQ. INCORP. DIÁM. 40 mm | 1 | 143.64 | 143.64 |
| US25006 | u | TORNILLO BICROMAT. C/T M-16x70 | 16 | 0.5 | 8.00 |
| US25009 | u | TORNILLO BICROMAT. C/T M-20x80 | 16 | 1.14 | 18.24 |
| US25050 | u | JUNTA DE GOMA DIÁM. 80 mm | 2 | 1.09 | 2.18 |
| US25059 | u | JUNTA DE GOMA DIÁM. 150 mm | 2 | 2.51 | 5.02 |
| WW00300 | u | MATERIAL COMPLEMENTARIO O PZAS. ESPECIALES | 2 | 0.55 | 1.10 |
|  |  | Total |  |  | 499.64 |

**15SBD00165** u BOCA RIEGO DIÁM. 40, COND. FD. DIÁM. 200, BBB
Precio: 606.91
Boca de riego de diámetro 40 mm con arqueta de fundición incorporada, en conducción de fundición de diámetro 200 mm, instalada con derivación en "T" BBB 200x80 mm, bridas enchufe diámetro 200 mm de junta mecánica y carrete BB diámetro 80 mm, incluso tornillería, juntas y anclaje de hormigón HM-20. Medida la cantidad ejecutada.

| Código | Ud | Descripción | Rendimiento | Precio | Importe |
|---|---|---|---|---|---|
| TO01900 | h | OF. 1ª FONTANERO | 1.5 | 19.85 | 29.78 |
| TP00100 | h | PEÓN ESPECIAL | 1.5 | 18.9 | 28.35 |
| CH04120 | m3 | HORMIGÓN HM-20/P/40/I, SUMINISTRADO | 0.25 | 54.45 | 13.61 |
| US10687 | u | DERIV. "T" BBB 200x80/100 PN-16 | 1 | 178.19 | 178.19 |
| US10750 | u | CARRETE BB F.D. 80x500, PN-16 | 1 | 50.96 | 50.96 |
| US10837 | u | BRIDA ENCHUFE DIÁM. 200 mm, J/MEC. | 2 | 57.38 | 114.76 |
| US20625 | u | BOCA RIEGO ARQ. INCORP. DIÁM. 40 mm | 1 | 143.64 | 143.64 |
| US25006 | u | TORNILLO BICROMAT. C/T M-16x70 | 16 | 0.5 | 8.00 |
| US25009 | u | TORNILLO BICROMAT. C/T M-20x80 | 24 | 1.14 | 27.36 |
| US25050 | u | JUNTA DE GOMA DIÁM. 80 mm | 2 | 1.09 | 2.18 |
| US25062 | u | JUNTA DE GOMA DIÁM. 200 mm | 2 | 4.49 | 8.98 |
| WW00300 | u | MATERIAL COMPLEMENTARIO O PZAS. ESPECIALES | 2 | 0.55 | 1.10 |
|  |  | Total |  |  | 606.91 |

###### 15SBE Para polietileno

**15SBE00005** u BOCA RIEGO DIÁM. 60, COND. POLIET. DIÁM. 90 mm
Precio: 374.98
Boca de riego de diámetro 60 mm, en conducción de polietileno de diámetro 90 mm PN-16, instalada con derivación en "T" 90x75 mm de polietileno, portabridas diámetro 75 mm con brida loca diámetro 80 mm PN-16 y carrete BB diámetro 80 mm, incluso tornillería, juntas, arqueta de fábrica de ladrillo, arqueta de registro de fundición, anclaje de hormigón HM-20 y p.p. de soldaduras a tope. Medida la cantidad ejecutada.

| Código | Ud | Descripción | Rendimiento | Precio | Importe |
|---|---|---|---|---|---|
| TO01900 | h | OF. 1ª FONTANERO | 2 | 19.85 | 39.70 |
| TP00100 | h | PEÓN ESPECIAL | 1.25 | 18.9 | 23.63 |
| AGM00500 | m3 | MORTERO DE CEMENTO M5 (1:6) CEM II/A-L 32,5 N | 0.04 | 54.58 | 2.18 |
| CH04120 | m3 | HORMIGÓN HM-20/P/40/I, SUMINISTRADO | 0.05 | 54.45 | 2.72 |
| FL01000 | mu | LADRILLO CERÁM. PERF. TALADRO GRANDE PARA REVESTIR 24x11,5x5 cm | 0.25 | 136.51 | 34.13 |
| US10750 | u | CARRETE BB F.D. 80x500, PN-16 | 1 | 50.96 | 50.96 |
| US14203 | u | "T" POLIETILENO PE50A PN-10 90x75/90 mm | 1 | 28.67 | 28.67 |
| US14500 | u | PORTABR. PE, BRI. L. PN-16 DIÁM. 75 mm | 1 | 34.09 | 34.09 |
| US20600 | u | BOCA RIEGO DIÁM. 60 mm | 1 | 87.63 | 87.63 |
| US20650 | u | ARQUETA FUNDICIÓN BOCA RIEGO | 1 | 59.99 | 59.99 |
| US25006 | u | TORNILLO BICROMAT. C/T M-16x70 | 16 | 0.5 | 8.00 |
| US25050 | u | JUNTA DE GOMA DIÁM. 80 mm | 2 | 1.09 | 2.18 |
| WW00300 | u | MATERIAL COMPLEMENTARIO O PZAS. ESPECIALES | 2 | 0.55 | 1.10 |
|  |  | Total |  |  | 374.98 |

**15SBE00010** u BOCA RIEGO DIÁM. 60, COND. POLIET. DIÁM. 110 mm
Precio: 388.82
Boca de riego de diámetro 60 mm, en conducción de polietileno de diámetro 110 mm PN-16, instalada con derivación en "T" 110x75 mm de polietileno, portabridas diámetro 75 mm con brida loca diámetro 80 mm PN-16 y carrete BB diámetro 80 mm, incluso tornillería, juntas, arqueta de fábrica de ladrillo, arqueta de registro de fundición, anclaje de hormigón HM-20 y p.p. de soldaduras a tope. Medida la cantidad ejecutada.

| Código | Ud | Descripción | Rendimiento | Precio | Importe |
|---|---|---|---|---|---|
| TO01900 | h | OF. 1ª FONTANERO | 2 | 19.85 | 39.70 |
| TP00100 | h | PEÓN ESPECIAL | 1.25 | 18.9 | 23.63 |
| AGM00500 | m3 | MORTERO DE CEMENTO M5 (1:6) CEM II/A-L 32,5 N | 0.04 | 54.58 | 2.18 |
| CH04120 | m3 | HORMIGÓN HM-20/P/40/I, SUMINISTRADO | 0.1 | 54.45 | 5.45 |
| FL01000 | mu | LADRILLO CERÁM. PERF. TALADRO GRANDE PARA REVESTIR 24x11,5x5 cm | 0.25 | 136.51 | 34.13 |
| US10750 | u | CARRETE BB F.D. 80x500, PN-16 | 1 | 50.96 | 50.96 |
| US14209 | u | "T" POLIETILENO PE50A PN-10 110x75/110 mm | 1 | 39.78 | 39.78 |
| US14500 | u | PORTABR. PE, BRI. L. PN-16 DIÁM. 75 mm | 1 | 34.09 | 34.09 |
| US20600 | u | BOCA RIEGO DIÁM. 60 mm | 1 | 87.63 | 87.63 |
| US20650 | u | ARQUETA FUNDICIÓN BOCA RIEGO | 1 | 59.99 | 59.99 |
| US25006 | u | TORNILLO BICROMAT. C/T M-16x70 | 16 | 0.5 | 8.00 |
| US25050 | u | JUNTA DE GOMA DIÁM. 80 mm | 2 | 1.09 | 2.18 |
| WW00300 | u | MATERIAL COMPLEMENTARIO O PZAS. ESPECIALES | 2 | 0.55 | 1.10 |
|  |  | Total |  |  | 388.82 |

**15SBE00050** u BOCA RIEGO DIÁM. 40, COND. POLIET. DIÁM. 90 mm
Precio: 325
Boca de riego de diámetro 40 mm con arqueta de fundición incorporada, en conducción de polietileno de diámetro 90 mm PN-16, instalada con derivación en "T" 90x75 mm de polietileno, portabridas diámetro 75 mm con brida loca diámetro 80 mm PN-16 y carrete BB diámetro 80 mm, incluso, tornillería, juntas, anclaje de hormigón HM-20 y p.p. de soldaduras a tope. Medida la cantidad ejecutada.

| Código | Ud | Descripción | Rendimiento | Precio | Importe |
|---|---|---|---|---|---|
| TO01900 | h | OF. 1ª FONTANERO | 1.75 | 19.85 | 34.74 |
| TP00100 | h | PEÓN ESPECIAL | 1 | 18.9 | 18.90 |
| CH04120 | m3 | HORMIGÓN HM-20/P/40/I, SUMINISTRADO | 0.05 | 54.45 | 2.72 |
| US10750 | u | CARRETE BB F.D. 80x500, PN-16 | 1 | 50.96 | 50.96 |
| US14203 | u | "T" POLIETILENO PE50A PN-10 90x75/90 mm | 1 | 28.67 | 28.67 |
| US14500 | u | PORTABR. PE, BRI. L. PN-16 DIÁM. 75 mm | 1 | 34.09 | 34.09 |
| US20625 | u | BOCA RIEGO ARQ. INCORP. DIÁM. 40 mm | 1 | 143.64 | 143.64 |
| US25006 | u | TORNILLO BICROMAT. C/T M-16x70 | 16 | 0.5 | 8.00 |
| US25050 | u | JUNTA DE GOMA DIÁM. 80 mm | 2 | 1.09 | 2.18 |
| WW00300 | u | MATERIAL COMPLEMENTARIO O PZAS. ESPECIALES | 2 | 0.55 | 1.10 |
|  |  | Total |  |  | 325 |

**15SBE00055** u BOCA RIEGO DIÁM. 40, COND. POLIET. DIÁM. 110 mm
Precio: 338.84
Boca de riego de diámetro 40 mm con arqueta de fundición incorporada, en conducción de polietileno de diámetro 110 mm PN-16, instalada con derivación en "T" 110x75 mm de polietileno, portabridas diámetro 75 mm con brida loca diámetro 80 mm PN-16 y carrete BB diámetro 80 mm, incluso, tornillería, juntas, anclaje de hormigón HM-20 y p.p. de soldaduras a tope. Medida la cantidad ejecutada.

| Código | Ud | Descripción | Rendimiento | Precio | Importe |
|---|---|---|---|---|---|
| TO01900 | h | OF. 1ª FONTANERO | 1.75 | 19.85 | 34.74 |
| TP00100 | h | PEÓN ESPECIAL | 1 | 18.9 | 18.90 |
| CH04120 | m3 | HORMIGÓN HM-20/P/40/I, SUMINISTRADO | 0.1 | 54.45 | 5.45 |
| US10750 | u | CARRETE BB F.D. 80x500, PN-16 | 1 | 50.96 | 50.96 |
| US14209 | u | "T" POLIETILENO PE50A PN-10 110x75/110 mm | 1 | 39.78 | 39.78 |
| US14500 | u | PORTABR. PE, BRI. L. PN-16 DIÁM. 75 mm | 1 | 34.09 | 34.09 |
| US20625 | u | BOCA RIEGO ARQ. INCORP. DIÁM. 40 mm | 1 | 143.64 | 143.64 |
| US25006 | u | TORNILLO BICROMAT. C/T M-16x70 | 16 | 0.5 | 8.00 |
| US25050 | u | JUNTA DE GOMA DIÁM. 80 mm | 2 | 1.09 | 2.18 |
| WW00300 | u | MATERIAL COMPLEMENTARIO O PZAS. ESPECIALES | 2 | 0.55 | 1.10 |
|  |  | Total |  |  | 338.84 |

###### 15SBF Para fibrocemento

**15SBF00005** u BOCA RIEGO DIÁM. 60 mm, COND. FIBROCEM. DIÁM. 80 mm, LBL
Precio: 362.65
Boca de riego de diámetro 60 mm, en conducción de fibrocemento de diámetro 80 mm tipo A/F, instalada con derivación en "T" LBL 80x80 mm de fundición ductil PN-16, uniones gibault diámetro 80 mm A/F y carrete BB diámetro 80 mm, incluso tornillería, juntas, arqueta de fábrica de ladrillo, arqueta de registro de fundición y anclaje de hormigón HM-20. Medida la cantidad ejecutada.

| Código | Ud | Descripción | Rendimiento | Precio | Importe |
|---|---|---|---|---|---|
| TO01900 | h | OF. 1ª FONTANERO | 1.25 | 19.85 | 24.81 |
| TP00100 | h | PEÓN ESPECIAL | 1.25 | 18.9 | 23.63 |
| AGM00500 | m3 | MORTERO DE CEMENTO M5 (1:6) CEM II/A-L 32,5 N | 0.04 | 54.58 | 2.18 |
| CH04120 | m3 | HORMIGÓN HM-20/P/40/I, SUMINISTRADO | 0.05 | 54.45 | 2.72 |
| FL01000 | mu | LADRILLO CERÁM. PERF. TALADRO GRANDE PARA REVESTIR 24x11,5x5 cm | 0.25 | 136.51 | 34.13 |
| US10750 | u | CARRETE BB F.D. 80x500, PN-16 | 1 | 50.96 | 50.96 |
| US12000 | u | UNIÓN GIBAULT DIÁM. 80 A/F | 2 | 9.87 | 19.74 |
| US12275 | u | DERIV. "T" LBL F.D. PN-16 80x80 | 1 | 45.58 | 45.58 |
| US20600 | u | BOCA RIEGO DIÁM. 60 mm | 1 | 87.63 | 87.63 |
| US20650 | u | ARQUETA FUNDICIÓN BOCA RIEGO | 1 | 59.99 | 59.99 |
| US25006 | u | TORNILLO BICROMAT. C/T M-16x70 | 16 | 0.5 | 8.00 |
| US25050 | u | JUNTA DE GOMA DIÁM. 80 mm | 2 | 1.09 | 2.18 |
| WW00300 | u | MATERIAL COMPLEMENTARIO O PZAS. ESPECIALES | 2 | 0.55 | 1.10 |
|  |  | Total |  |  | 362.65 |

**15SBF00010** u BOCA RIEGO DIÁM. 60 mm, COND. FIBROCEM. DIÁM. 100 mm, LBL
Precio: 377.32
Boca de riego de diámetro 60 mm, en conducción de fibrocemento de diámetro 100 mm tipo A/D, instalada con derivación en "T" LBL 100x80 mm de fundición ductil PN-16, uniones gibault diámetro 100 mm A/D y carrete BB diámetro 80 mm, incluso tornillería, juntas, arqueta de fábrica de ladrillo, arqueta de registro de fundición y anclaje de hormigón HM-20. Medida la cantidad ejecutada.

| Código | Ud | Descripción | Rendimiento | Precio | Importe |
|---|---|---|---|---|---|
| TO01900 | h | OF. 1ª FONTANERO | 1.25 | 19.85 | 24.81 |
| TP00100 | h | PEÓN ESPECIAL | 1.25 | 18.9 | 23.63 |
| AGM00500 | m3 | MORTERO DE CEMENTO M5 (1:6) CEM II/A-L 32,5 N | 0.04 | 54.58 | 2.18 |
| CH04120 | m3 | HORMIGÓN HM-20/P/40/I, SUMINISTRADO | 0.1 | 54.45 | 5.45 |
| FL01000 | mu | LADRILLO CERÁM. PERF. TALADRO GRANDE PARA REVESTIR 24x11,5x5 cm | 0.25 | 136.51 | 34.13 |
| US10750 | u | CARRETE BB F.D. 80x500, PN-16 | 1 | 50.96 | 50.96 |
| US12003 | u | UNIÓN GIBAULT DIÁM. 100 A/D | 2 | 11.62 | 23.24 |
| US12278 | u | DERIV. "T" LBL F.D. PN-16 100x80/1 | 1 | 54.02 | 54.02 |
| US20600 | u | BOCA RIEGO DIÁM. 60 mm | 1 | 87.63 | 87.63 |
| US20650 | u | ARQUETA FUNDICIÓN BOCA RIEGO | 1 | 59.99 | 59.99 |
| US25006 | u | TORNILLO BICROMAT. C/T M-16x70 | 16 | 0.5 | 8.00 |
| US25050 | u | JUNTA DE GOMA DIÁM. 80 mm | 2 | 1.09 | 2.18 |
| WW00300 | u | MATERIAL COMPLEMENTARIO O PZAS. ESPECIALES | 2 | 0.55 | 1.10 |
|  |  | Total |  |  | 377.32 |

**15SBF00015** u BOCA RIEGO DIÁM. 60 mm, COND. FIBROCEM. DIÁM. 150 mm, LBL
Precio: 442.54
Boca de riego de diámetro 60 mm, en conducción de fibrocemento de diámetro 150 mm tipo A/D, instalada con derivación en "T" LBL 150x80 mm de fundición ductil PN-16, uniones gibault diámetro 150 mm A/D y carrete BB diámetro 80 mm, incluso tornillería, juntas, arqueta de fábrica de ladrillo, arqueta de registro de fundición y anclaje de hormigón HM-20. Medida la cantidad ejecutada.

| Código | Ud | Descripción | Rendimiento | Precio | Importe |
|---|---|---|---|---|---|
| TO01900 | h | OF. 1ª FONTANERO | 1.35 | 19.85 | 26.80 |
| TP00100 | h | PEÓN ESPECIAL | 1.35 | 18.9 | 25.52 |
| AGM00500 | m3 | MORTERO DE CEMENTO M5 (1:6) CEM II/A-L 32,5 N | 0.04 | 54.58 | 2.18 |
| CH04120 | m3 | HORMIGÓN HM-20/P/40/I, SUMINISTRADO | 0.2 | 54.45 | 10.89 |
| FL01000 | mu | LADRILLO CERÁM. PERF. TALADRO GRANDE PARA REVESTIR 24x11,5x5 cm | 0.25 | 136.51 | 34.13 |
| US10750 | u | CARRETE BB F.D. 80x500, PN-16 | 1 | 50.96 | 50.96 |
| US12015 | u | UNIÓN GIBAULT DIÁM. 150 A/D | 2 | 25.36 | 50.72 |
| US12293 | u | DERIV. "T" LBL F.D. PN-16 150x80/1 | 1 | 82.44 | 82.44 |
| US20600 | u | BOCA RIEGO DIÁM. 60 mm | 1 | 87.63 | 87.63 |
| US20650 | u | ARQUETA FUNDICIÓN BOCA RIEGO | 1 | 59.99 | 59.99 |
| US25006 | u | TORNILLO BICROMAT. C/T M-16x70 | 16 | 0.5 | 8.00 |
| US25050 | u | JUNTA DE GOMA DIÁM. 80 mm | 2 | 1.09 | 2.18 |
| WW00300 | u | MATERIAL COMPLEMENTARIO O PZAS. ESPECIALES | 2 | 0.55 | 1.10 |
|  |  | Total |  |  | 442.54 |

**15SBF00020** u BOCA RIEGO DIÁM. 60 mm, COND. FIBROCEM. DIÁM. 200 mm, LBL
Precio: 529.52
Boca de riego de diámetro 60 mm, en conducción de fibrocemento de diámetro 200 mm tipo d, instalada con derivación en "T" LBL 200x80 mm de fundición ductil PN-16, uniones gibault diámetro 200 mm y carrete BB diámetro 80 mm, incluso tornillería, juntas, arqueta de fábrica de ladrillo, arqueta de registro de fundición y anclaje de hormigón HM-20. Medida la cantidad ejecutada.

| Código | Ud | Descripción | Rendimiento | Precio | Importe |
|---|---|---|---|---|---|
| TO01900 | h | OF. 1ª FONTANERO | 1.5 | 19.85 | 29.78 |
| TP00100 | h | PEÓN ESPECIAL | 1.5 | 18.9 | 28.35 |
| AGM00500 | m3 | MORTERO DE CEMENTO M5 (1:6) CEM II/A-L 32,5 N | 0.04 | 54.58 | 2.18 |
| CH04120 | m3 | HORMIGÓN HM-20/P/40/I, SUMINISTRADO | 0.25 | 54.45 | 13.61 |
| FL01000 | mu | LADRILLO CERÁM. PERF. TALADRO GRANDE PARA REVESTIR 24x11,5x5 cm | 0.25 | 136.51 | 34.13 |
| US10750 | u | CARRETE BB F.D. 80x500, PN-16 | 1 | 50.96 | 50.96 |
| US12024 | u | UNIÓN GIBAULT DIÁM. 200 D | 2 | 43.06 | 86.12 |
| US12305 | u | DERIV. "T" LBL F.D. PN-16 200x80/1 | 1 | 125.49 | 125.49 |
| US20600 | u | BOCA RIEGO DIÁM. 60 mm | 1 | 87.63 | 87.63 |
| US20650 | u | ARQUETA FUNDICIÓN BOCA RIEGO | 1 | 59.99 | 59.99 |
| US25006 | u | TORNILLO BICROMAT. C/T M-16x70 | 16 | 0.5 | 8.00 |
| US25050 | u | JUNTA DE GOMA DIÁM. 80 mm | 2 | 1.09 | 2.18 |
| WW00300 | u | MATERIAL COMPLEMENTARIO O PZAS. ESPECIALES | 2 | 0.55 | 1.10 |
|  |  | Total |  |  | 529.52 |

**15SBF00050** u BOCA RIEGO DIÁM. 60 mm, COND. FIBROCEM. DIÁM. 80 mm, BBB
Precio: 454.19
Boca de riego de diámetro 60 mm, en conducción de fibrocemento de diámetro 80 mm tipo A/F, instalada con derivación en "T" BBB 80x80 mm de fundición ductil PN-16, bridas de gran tolerancia diámetro 80 y carrete BB diámetro 80 mm, incluso tornillería, juntas, arqueta de fábrica de ladrillo, arqueta de registro de fundición y anclaje de hormigón HM-20. Medida la cantidad ejecutada.

| Código | Ud | Descripción | Rendimiento | Precio | Importe |
|---|---|---|---|---|---|
| TO01900 | h | OF. 1ª FONTANERO | 1.5 | 19.85 | 29.78 |
| TP00100 | h | PEÓN ESPECIAL | 1.5 | 18.9 | 28.35 |
| AGM00500 | m3 | MORTERO DE CEMENTO M5 (1:6) CEM II/A-L 32,5 N | 0.04 | 54.58 | 2.18 |
| CH04120 | m3 | HORMIGÓN HM-20/P/40/I, SUMINISTRADO | 0.05 | 54.45 | 2.72 |
| FL01000 | mu | LADRILLO CERÁM. PERF. TALADRO GRANDE PARA REVESTIR 24x11,5x5 cm | 0.025 | 136.51 | 3.41 |
| US10675 | u | DERIV. "T" BBB 80x80 F.D. PN-16 | 1 | 73.73 | 73.73 |
| US10750 | u | CARRETE BB F.D. 80x500, PN-16 | 1 | 50.96 | 50.96 |
| US12125 | u | BRIDA GRAN TOLER. DIÁM. 80 | 2 | 46.99 | 93.98 |
| US20600 | u | BOCA RIEGO DIÁM. 60 mm | 1 | 87.63 | 87.63 |
| US20650 | u | ARQUETA FUNDICIÓN BOCA RIEGO | 1 | 59.99 | 59.99 |
| US25006 | u | TORNILLO BICROMAT. C/T M-16x70 | 32 | 0.5 | 16.00 |
| US25050 | u | JUNTA DE GOMA DIÁM. 80 mm | 4 | 1.09 | 4.36 |
| WW00300 | u | MATERIAL COMPLEMENTARIO O PZAS. ESPECIALES | 2 | 0.55 | 1.10 |
|  |  | Total |  |  | 454.19 |

**15SBF00055** u BOCA RIEGO DIÁM. 60 mm, COND. FIBROCEM. DIÁM. 100 mm, BBB
Precio: 480.94
Boca de riego de diámetro 60 mm, en conducción de fibrocemento de diámetro 100 mm tipo A/D, instalada con derivación en "T" BBB 100x80 mm de fundición ductil PN-16, bridas de gran tolerancia diámetro 100 y carrete BB diámetro 80 mm, incluso tornillería, juntas, arqueta de fábrica de ladrillo, arqueta de registro de fundición y anclaje de hormigón HM-20. Medida la cantidad ejecutada.

| Código | Ud | Descripción | Rendimiento | Precio | Importe |
|---|---|---|---|---|---|
| TO01900 | h | OF. 1ª FONTANERO | 1.5 | 19.85 | 29.78 |
| TP00100 | h | PEÓN ESPECIAL | 1.5 | 18.9 | 28.35 |
| AGM00500 | m3 | MORTERO DE CEMENTO M5 (1:6) CEM II/A-L 32,5 N | 0.04 | 54.58 | 2.18 |
| CH04120 | m3 | HORMIGÓN HM-20/P/40/I, SUMINISTRADO | 0.1 | 54.45 | 5.45 |
| FL01000 | mu | LADRILLO CERÁM. PERF. TALADRO GRANDE PARA REVESTIR 24x11,5x5 cm | 0.025 | 136.51 | 3.41 |
| US10678 | u | DERIV. "T" BBB 100x80/100 PN-16 | 1 | 79.07 | 79.07 |
| US10750 | u | CARRETE BB F.D. 80x500, PN-16 | 1 | 50.96 | 50.96 |
| US12131 | u | BRIDA GRAN TOLER. DIÁM. 100 | 2 | 56.16 | 112.32 |
| US20600 | u | BOCA RIEGO DIÁM. 60 mm | 1 | 87.63 | 87.63 |
| US20650 | u | ARQUETA FUNDICIÓN BOCA RIEGO | 1 | 59.99 | 59.99 |
| US25006 | u | TORNILLO BICROMAT. C/T M-16x70 | 32 | 0.5 | 16.00 |
| US25050 | u | JUNTA DE GOMA DIÁM. 80 mm | 2 | 1.09 | 2.18 |
| US25053 | u | JUNTA DE GOMA DIÁM. 100 mm | 2 | 1.26 | 2.52 |
| WW00300 | u | MATERIAL COMPLEMENTARIO O PZAS. ESPECIALES | 2 | 0.55 | 1.10 |
|  |  | Total |  |  | 480.94 |

**15SBF00060** u BOCA RIEGO DIÁM. 60 mm, COND. FIBROCEM. DIÁM. 150 mm, BBB
Precio: 612.31
Boca de riego de diámetro 60 mm, en conducción de fibrocemento de diámetro 150 mm tipo A/D, instalada con derivación en "T" BBB 150x80 mm de fundición ductil PN-16, bridas de gran tolerancia diámetro 150 y carrete BB diámetro 80 mm, incluso tornillería, juntas, arqueta de fábrica de ladrillo, arqueta de registro de fundición y anclaje de hormigón HM-20. Medida la cantidad ejecutada.

| Código | Ud | Descripción | Rendimiento | Precio | Importe |
|---|---|---|---|---|---|
| TO01900 | h | OF. 1ª FONTANERO | 1.6 | 19.85 | 31.76 |
| TP00100 | h | PEÓN ESPECIAL | 1.6 | 18.9 | 30.24 |
| AGM00500 | m3 | MORTERO DE CEMENTO M5 (1:6) CEM II/A-L 32,5 N | 0.04 | 54.58 | 2.18 |
| CH04120 | m3 | HORMIGÓN HM-20/P/40/I, SUMINISTRADO | 0.2 | 54.45 | 10.89 |
| FL01000 | mu | LADRILLO CERÁM. PERF. TALADRO GRANDE PARA REVESTIR 24x11,5x5 cm | 0.025 | 136.51 | 3.41 |
| US10684 | u | DERIV. "T" BBB 150x80/150 PN-16 | 1 | 121.95 | 121.95 |
| US10750 | u | CARRETE BB F.D. 80x500, PN-16 | 1 | 50.96 | 50.96 |
| US12143 | u | BRIDA GRAN TOLER. DIÁM. 150 | 2 | 89.38 | 178.76 |
| US20600 | u | BOCA RIEGO DIÁM. 60 mm | 1 | 87.63 | 87.63 |
| US20650 | u | ARQUETA FUNDICIÓN BOCA RIEGO | 1 | 59.99 | 59.99 |
| US25006 | u | TORNILLO BICROMAT. C/T M-16x70 | 16 | 0.5 | 8.00 |
| US25009 | u | TORNILLO BICROMAT. C/T M-20x80 | 16 | 1.14 | 18.24 |
| US25050 | u | JUNTA DE GOMA DIÁM. 80 mm | 2 | 1.09 | 2.18 |
| US25059 | u | JUNTA DE GOMA DIÁM. 150 mm | 2 | 2.51 | 5.02 |
| WW00300 | u | MATERIAL COMPLEMENTARIO O PZAS. ESPECIALES | 2 | 0.55 | 1.10 |
|  |  | Total |  |  | 612.31 |

**15SBF00065** u BOCA RIEGO DIÁM. 60 mm, COND. FIBROCEM. DIÁM. 200 mm, BBB
Precio: 737.77
Boca de riego de diámetro 60 mm, en conducción de fibrocemento de diámetro 200 mm tipo D, instalada con derivación en "T" BBB 200x80 mm de fundición ductil PN-16, bridas de gran tolerancia diámetro 200 y carrete BB diámetro 80 mm, incluso tornillería, juntas, arqueta de fábrica de ladrillo, arqueta de registro de fundición y anclaje de hormigón HM-20. Medida la cantidad ejecutada.

| Código | Ud | Descripción | Rendimiento | Precio | Importe |
|---|---|---|---|---|---|
| TO01900 | h | OF. 1ª FONTANERO | 1.75 | 19.85 | 34.74 |
| TP00100 | h | PEÓN ESPECIAL | 1.75 | 18.9 | 33.08 |
| AGM00500 | m3 | MORTERO DE CEMENTO M5 (1:6) CEM II/A-L 32,5 N | 0.04 | 54.58 | 2.18 |
| CH04120 | m3 | HORMIGÓN HM-20/P/40/I, SUMINISTRADO | 0.25 | 54.45 | 13.61 |
| FL01000 | mu | LADRILLO CERÁM. PERF. TALADRO GRANDE PARA REVESTIR 24x11,5x5 cm | 0.025 | 136.51 | 3.41 |
| US10687 | u | DERIV. "T" BBB 200x80/100 PN-16 | 1 | 178.19 | 178.19 |
| US10750 | u | CARRETE BB F.D. 80x500, PN-16 | 1 | 50.96 | 50.96 |
| US12149 | u | BRIDA GRAN TOLER. (236/218) DIÁM. 200 | 2 | 113.18 | 226.36 |
| US20600 | u | BOCA RIEGO DIÁM. 60 mm | 1 | 87.63 | 87.63 |
| US20650 | u | ARQUETA FUNDICIÓN BOCA RIEGO | 1 | 59.99 | 59.99 |
| US25006 | u | TORNILLO BICROMAT. C/T M-16x70 | 16 | 0.5 | 8.00 |
| US25009 | u | TORNILLO BICROMAT. C/T M-20x80 | 24 | 1.14 | 27.36 |
| US25050 | u | JUNTA DE GOMA DIÁM. 80 mm | 2 | 1.09 | 2.18 |
| US25062 | u | JUNTA DE GOMA DIÁM. 200 mm | 2 | 4.49 | 8.98 |
| WW00300 | u | MATERIAL COMPLEMENTARIO O PZAS. ESPECIALES | 2 | 0.55 | 1.10 |
|  |  | Total |  |  | 737.77 |

**15SBF00105** u BOCA RIEGO DIÁM. 40 mm, COND. FIBROCEM. DIÁM. 80 mm, LBL
Precio: 312.67
Boca de riego de diámetro 40 mm con arqueta de fundición incorporada, en conducción de fibrocemento de diámetro 80 mm tipo A/F, instalada con derivación en "T" LBL 80x80 mm de fundición ductil PN-16, uniones gibault diámetro 80 mm A/F y carrete BB diámetro 80 mm, incluso tornillería, juntas y anclaje de hormigón HM-20. Medida la cantidad ejecutada.

| Código | Ud | Descripción | Rendimiento | Precio | Importe |
|---|---|---|---|---|---|
| TO01900 | h | OF. 1ª FONTANERO | 1 | 19.85 | 19.85 |
| TP00100 | h | PEÓN ESPECIAL | 1 | 18.9 | 18.90 |
| CH04120 | m3 | HORMIGÓN HM-20/P/40/I, SUMINISTRADO | 0.05 | 54.45 | 2.72 |
| US10750 | u | CARRETE BB F.D. 80x500, PN-16 | 1 | 50.96 | 50.96 |
| US12000 | u | UNIÓN GIBAULT DIÁM. 80 A/F | 2 | 9.87 | 19.74 |
| US12275 | u | DERIV. "T" LBL F.D. PN-16 80x80 | 1 | 45.58 | 45.58 |
| US20625 | u | BOCA RIEGO ARQ. INCORP. DIÁM. 40 mm | 1 | 143.64 | 143.64 |
| US25006 | u | TORNILLO BICROMAT. C/T M-16x70 | 16 | 0.5 | 8.00 |
| US25050 | u | JUNTA DE GOMA DIÁM. 80 mm | 2 | 1.09 | 2.18 |
| WW00300 | u | MATERIAL COMPLEMENTARIO O PZAS. ESPECIALES | 2 | 0.55 | 1.10 |
|  |  | Total |  |  | 312.67 |

**15SBF00110** u BOCA RIEGO DIÁM. 40 mm, COND. FIBROCEM. DIÁM. 100 mm, LBL
Precio: 327.34
Boca de riego de diámetro 40 mm con arqueta de fundición incorporada, en conducción de fibrocemento de diámetro 100 mm tipo A/D, instalada con derivación en "T" LBL 100x80 mm de fundición ductil PN-16, uniones gibault diámetro 100 mm A/D y carrete BB diámetro 80 mm, incluso tornillería, juntas y anclaje de hormigón HM-20. Medida la cantidad ejecutada.

| Código | Ud | Descripción | Rendimiento | Precio | Importe |
|---|---|---|---|---|---|
| TO01900 | h | OF. 1ª FONTANERO | 1 | 19.85 | 19.85 |
| TP00100 | h | PEÓN ESPECIAL | 1 | 18.9 | 18.90 |
| CH04120 | m3 | HORMIGÓN HM-20/P/40/I, SUMINISTRADO | 0.1 | 54.45 | 5.45 |
| US10750 | u | CARRETE BB F.D. 80x500, PN-16 | 1 | 50.96 | 50.96 |
| US12003 | u | UNIÓN GIBAULT DIÁM. 100 A/D | 2 | 11.62 | 23.24 |
| US12278 | u | DERIV. "T" LBL F.D. PN-16 100x80/1 | 1 | 54.02 | 54.02 |
| US20625 | u | BOCA RIEGO ARQ. INCORP. DIÁM. 40 mm | 1 | 143.64 | 143.64 |
| US25006 | u | TORNILLO BICROMAT. C/T M-16x70 | 16 | 0.5 | 8.00 |
| US25050 | u | JUNTA DE GOMA DIÁM. 80 mm | 2 | 1.09 | 2.18 |
| WW00300 | u | MATERIAL COMPLEMENTARIO O PZAS. ESPECIALES | 2 | 0.55 | 1.10 |
|  |  | Total |  |  | 327.34 |

**15SBF00115** u BOCA RIEGO DIÁM. 40 mm, COND. FIBROCEM. DIÁM. 150 mm, LBL
Precio: 392.56
Boca de riego de diámetro 40 mm con arqueta de fundición incorporada, en conducción de fibrocemento de diámetro 150 mm tipo A/D, instalada con derivación en "T" LBL 150x80 mm de fundición ductil PN-16, uniones gibault diámetro 150 mm A/D y carrete BB diámetro 80 mm, incluso tornillería, juntas y anclaje de hormigón HM-20. Medida la cantidad ejecutada.

| Código | Ud | Descripción | Rendimiento | Precio | Importe |
|---|---|---|---|---|---|
| TO01900 | h | OF. 1ª FONTANERO | 1.1 | 19.85 | 21.84 |
| TP00100 | h | PEÓN ESPECIAL | 1.1 | 18.9 | 20.79 |
| CH04120 | m3 | HORMIGÓN HM-20/P/40/I, SUMINISTRADO | 0.2 | 54.45 | 10.89 |
| US10750 | u | CARRETE BB F.D. 80x500, PN-16 | 1 | 50.96 | 50.96 |
| US12015 | u | UNIÓN GIBAULT DIÁM. 150 A/D | 2 | 25.36 | 50.72 |
| US12293 | u | DERIV. "T" LBL F.D. PN-16 150x80/1 | 1 | 82.44 | 82.44 |
| US20625 | u | BOCA RIEGO ARQ. INCORP. DIÁM. 40 mm | 1 | 143.64 | 143.64 |
| US25006 | u | TORNILLO BICROMAT. C/T M-16x70 | 16 | 0.5 | 8.00 |
| US25050 | u | JUNTA DE GOMA DIÁM. 80 mm | 2 | 1.09 | 2.18 |
| WW00300 | u | MATERIAL COMPLEMENTARIO O PZAS. ESPECIALES | 2 | 0.55 | 1.10 |
|  |  | Total |  |  | 392.56 |

**15SBF00120** u BOCA RIEGO DIÁM. 40 mm, COND. FIBROCEM. DIÁM. 200 mm, LBL
Precio: 479.54
Boca de riego de diámetro 40 mm con arqueta de fundición incorporada, en conducción de fibrocemento de diámetro 200 mm tipo D, instalada con derivación en "T" LBL 200x80 mm de fundición ductil PN-16, uniones gibault diámetro 200 mm y carrete BB diámetro 80 mm, incluso tornillería, juntas y anclaje de hormigón HM-20. Medida la cantidad ejecutada.

| Código | Ud | Descripción | Rendimiento | Precio | Importe |
|---|---|---|---|---|---|
| TO01900 | h | OF. 1ª FONTANERO | 1.25 | 19.85 | 24.81 |
| TP00100 | h | PEÓN ESPECIAL | 1.25 | 18.9 | 23.63 |
| CH04120 | m3 | HORMIGÓN HM-20/P/40/I, SUMINISTRADO | 0.25 | 54.45 | 13.61 |
| US10750 | u | CARRETE BB F.D. 80x500, PN-16 | 1 | 50.96 | 50.96 |
| US12024 | u | UNIÓN GIBAULT DIÁM. 200 D | 2 | 43.06 | 86.12 |
| US12305 | u | DERIV. "T" LBL F.D. PN-16 200x80/1 | 1 | 125.49 | 125.49 |
| US20625 | u | BOCA RIEGO ARQ. INCORP. DIÁM. 40 mm | 1 | 143.64 | 143.64 |
| US25006 | u | TORNILLO BICROMAT. C/T M-16x70 | 16 | 0.5 | 8.00 |
| US25050 | u | JUNTA DE GOMA DIÁM. 80 mm | 2 | 1.09 | 2.18 |
| WW00300 | u | MATERIAL COMPLEMENTARIO O PZAS. ESPECIALES | 2 | 0.55 | 1.10 |
|  |  | Total |  |  | 479.54 |

**15SBF00150** u BOCA RIEGO DIÁM. 40 mm, COND. FIBROCEM. DIÁM. 80 mm, BBB
Precio: 434.93
Boca de riego de diámetro 40 mm con arqueta de fundición incorporada, en conducción de fibrocemento de diámetro 80 mm tipo A/F, instalada con derivación en "T" BBB 80x80 mm de fundición ductil PN-16, bridas de gran tolerancia diámetro 80 mm y carrete BB diámetro 80 mm, incluso tornillería, juntas y anclaje de hormigón HM-20. Medida la cantidad ejecutada.

| Código | Ud | Descripción | Rendimiento | Precio | Importe |
|---|---|---|---|---|---|
| TO01900 | h | OF. 1ª FONTANERO | 1.25 | 19.85 | 24.81 |
| TP00100 | h | PEÓN ESPECIAL | 1.25 | 18.9 | 23.63 |
| CH04120 | m3 | HORMIGÓN HM-20/P/40/I, SUMINISTRADO | 0.05 | 54.45 | 2.72 |
| US10675 | u | DERIV. "T" BBB 80x80 F.D. PN-16 | 1 | 73.73 | 73.73 |
| US10750 | u | CARRETE BB F.D. 80x500, PN-16 | 1 | 50.96 | 50.96 |
| US12125 | u | BRIDA GRAN TOLER. DIÁM. 80 | 2 | 46.99 | 93.98 |
| US20625 | u | BOCA RIEGO ARQ. INCORP. DIÁM. 40 mm | 1 | 143.64 | 143.64 |
| US25006 | u | TORNILLO BICROMAT. C/T M-16x70 | 32 | 0.5 | 16.00 |
| US25050 | u | JUNTA DE GOMA DIÁM. 80 mm | 4 | 1.09 | 4.36 |
| WW00300 | u | MATERIAL COMPLEMENTARIO O PZAS. ESPECIALES | 2 | 0.55 | 1.10 |
|  |  | Total |  |  | 434.93 |

**15SBF00155** u BOCA RIEGO DIÁM. 40 mm, COND. FIBROCEM. DIÁM. 100 mm, BBB
Precio: 461.68
Boca de riego de diámetro 40 mm con arqueta de fundición incorporada, en conducción de fibrocemento de diámetro 100 mm tipo A/D, instalada con derivación en "T" BBB 100x80 mm de fundición ductil PN-16, bridas de gran tolerancia diámetro 100 mm y carrete BB diámetro 80 mm, incluso tornillería, juntas y anclaje de hormigón HM-20. Medida la cantidad ejecutada.

| Código | Ud | Descripción | Rendimiento | Precio | Importe |
|---|---|---|---|---|---|
| TO01900 | h | OF. 1ª FONTANERO | 1.25 | 19.85 | 24.81 |
| TP00100 | h | PEÓN ESPECIAL | 1.25 | 18.9 | 23.63 |
| CH04120 | m3 | HORMIGÓN HM-20/P/40/I, SUMINISTRADO | 0.1 | 54.45 | 5.45 |
| US10678 | u | DERIV. "T" BBB 100x80/100 PN-16 | 1 | 79.07 | 79.07 |
| US10750 | u | CARRETE BB F.D. 80x500, PN-16 | 1 | 50.96 | 50.96 |
| US12131 | u | BRIDA GRAN TOLER. DIÁM. 100 | 2 | 56.16 | 112.32 |
| US20625 | u | BOCA RIEGO ARQ. INCORP. DIÁM. 40 mm | 1 | 143.64 | 143.64 |
| US25006 | u | TORNILLO BICROMAT. C/T M-16x70 | 32 | 0.5 | 16.00 |
| US25050 | u | JUNTA DE GOMA DIÁM. 80 mm | 2 | 1.09 | 2.18 |
| US25053 | u | JUNTA DE GOMA DIÁM. 100 mm | 2 | 1.26 | 2.52 |
| WW00300 | u | MATERIAL COMPLEMENTARIO O PZAS. ESPECIALES | 2 | 0.55 | 1.10 |
|  |  | Total |  |  | 461.68 |

**15SBF00160** u BOCA RIEGO DIÁM. 40 mm, COND. FIBROCEM. DIÁM. 150 mm, BBB
Precio: 593.06
Boca de riego de diámetro 40 mm con arqueta de fundición incorporada, en conducción de fibrocemento de diámetro 150 mm tipo A/D, instalada con derivación en "T" BBB 150 diámetro 80 mm de fundición ductil PN-16, bridas de gran tolerancia diámetro 150 mm y carrete BB diámetro 80 mm, incluso tornillería, juntas y anclaje de hormigón HM-20. Medida la cantidad ejecutada.

| Código | Ud | Descripción | Rendimiento | Precio | Importe |
|---|---|---|---|---|---|
| TO01900 | h | OF. 1ª FONTANERO | 1.35 | 19.85 | 26.80 |
| TP00100 | h | PEÓN ESPECIAL | 1.35 | 18.9 | 25.52 |
| CH04120 | m3 | HORMIGÓN HM-20/P/40/I, SUMINISTRADO | 0.2 | 54.45 | 10.89 |
| US10684 | u | DERIV. "T" BBB 150x80/150 PN-16 | 1 | 121.95 | 121.95 |
| US10750 | u | CARRETE BB F.D. 80x500, PN-16 | 1 | 50.96 | 50.96 |
| US12143 | u | BRIDA GRAN TOLER. DIÁM. 150 | 2 | 89.38 | 178.76 |
| US20625 | u | BOCA RIEGO ARQ. INCORP. DIÁM. 40 mm | 1 | 143.64 | 143.64 |
| US25006 | u | TORNILLO BICROMAT. C/T M-16x70 | 16 | 0.5 | 8.00 |
| US25009 | u | TORNILLO BICROMAT. C/T M-20x80 | 16 | 1.14 | 18.24 |
| US25050 | u | JUNTA DE GOMA DIÁM. 80 mm | 2 | 1.09 | 2.18 |
| US25059 | u | JUNTA DE GOMA DIÁM. 150 mm | 2 | 2.51 | 5.02 |
| WW00300 | u | MATERIAL COMPLEMENTARIO O PZAS. ESPECIALES | 2 | 0.55 | 1.10 |
|  |  | Total |  |  | 593.06 |

**15SBF00165** u BOCA RIEGO DIÁM. 40 mm, COND. FIBROCEM. DIÁM. 200 mm, BBB
Precio: 718.51
Boca de riego de diámetro 40 mm con arqueta de fundición incorporada, en conducción de fibrocemento de diámetro 200 mm tipo D, instalada con derivación en "T" BBB 200x80 mm de fundición ductil PN-16, bridas de gran tolerancia diámetro 200 mm y carrete BB diámetro 80 mm, incluso tornillería, juntas y anclaje de hormigón HM-20. Medida la cantidad ejecutada.

| Código | Ud | Descripción | Rendimiento | Precio | Importe |
|---|---|---|---|---|---|
| TO01900 | h | OF. 1ª FONTANERO | 1.5 | 19.85 | 29.78 |
| TP00100 | h | PEÓN ESPECIAL | 1.5 | 18.9 | 28.35 |
| CH04120 | m3 | HORMIGÓN HM-20/P/40/I, SUMINISTRADO | 0.25 | 54.45 | 13.61 |
| US10687 | u | DERIV. "T" BBB 200x80/100 PN-16 | 1 | 178.19 | 178.19 |
| US10750 | u | CARRETE BB F.D. 80x500, PN-16 | 1 | 50.96 | 50.96 |
| US12149 | u | BRIDA GRAN TOLER. (236/218) DIÁM. 200 | 2 | 113.18 | 226.36 |
| US20625 | u | BOCA RIEGO ARQ. INCORP. DIÁM. 40 mm | 1 | 143.64 | 143.64 |
| US25006 | u | TORNILLO BICROMAT. C/T M-16x70 | 16 | 0.5 | 8.00 |
| US25009 | u | TORNILLO BICROMAT. C/T M-20x80 | 24 | 1.14 | 27.36 |
| US25050 | u | JUNTA DE GOMA DIÁM. 80 mm | 2 | 1.09 | 2.18 |
| US25062 | u | JUNTA DE GOMA DIÁM. 200 mm | 2 | 4.49 | 8.98 |
| WW00300 | u | MATERIAL COMPLEMENTARIO O PZAS. ESPECIALES | 2 | 0.55 | 1.10 |
|  |  | Total |  |  | 718.51 |

###### 15SBP Para P.V.C.

**15SBP00005** u BOCA RIEGO DIÁM. 60, COND. PVC. DIÁM. 90 mm
Precio: 315.95
Boca de riego de diámetro 60 mm, en conducción de PVC de diámetro 90 mm, instalada con derivación en "T" EEB 90x80 mm de junta elástica y carrete BB diámetro 80 mm, incluso tornillería, juntas, arqueta de fábrica de ladrillo, arqueta de registro de fundición y anclaje de hormigón HM-20. Medida la cantidad ejecutada.

| Código | Ud | Descripción | Rendimiento | Precio | Importe |
|---|---|---|---|---|---|
| TO01900 | h | OF. 1ª FONTANERO | 1.25 | 19.85 | 24.81 |
| TP00100 | h | PEÓN ESPECIAL | 1.25 | 18.9 | 23.63 |
| AGM00500 | m3 | MORTERO DE CEMENTO M5 (1:6) CEM II/A-L 32,5 N | 0.04 | 54.58 | 2.18 |
| CH04120 | m3 | HORMIGÓN HM-20/P/40/I, SUMINISTRADO | 0.1 | 54.45 | 5.45 |
| FL01000 | mu | LADRILLO CERÁM. PERF. TALADRO GRANDE PARA REVESTIR 24x11,5x5 cm | 0.025 | 136.51 | 3.41 |
| US10750 | u | CARRETE BB F.D. 80x500, PN-16 | 1 | 50.96 | 50.96 |
| US16088 | u | DERIV. "T" FUND. 90x80 mm J/ELAST. | 1 | 46.61 | 46.61 |
| US20600 | u | BOCA RIEGO DIÁM. 60 mm | 1 | 87.63 | 87.63 |
| US20650 | u | ARQUETA FUNDICIÓN BOCA RIEGO | 1 | 59.99 | 59.99 |
| US25006 | u | TORNILLO BICROMAT. C/T M-16x70 | 16 | 0.5 | 8.00 |
| US25050 | u | JUNTA DE GOMA DIÁM. 80 mm | 2 | 1.09 | 2.18 |
| WW00300 | u | MATERIAL COMPLEMENTARIO O PZAS. ESPECIALES | 2 | 0.55 | 1.10 |
|  |  | Total |  |  | 315.95 |

**15SBP00050** u BOCA RIEGO DIÁM. 40, COND. PVC. DIÁM. 90 mm
Precio: 296.69
Boca de riego de diámetro 40 mm con arqueta de fundición incorporada, en conducción de PVC de diámetro 90 mm, instalada con derivación en "T" EEB 90x80 mm de junta elástica y carrete BB diámetro 80 mm, incluso tornillería, juntas y anclaje de hormigón HM-20. Medida la cantidad ejecutada.

| Código | Ud | Descripción | Rendimiento | Precio | Importe |
|---|---|---|---|---|---|
| TO01900 | h | OF. 1ª FONTANERO | 1 | 19.85 | 19.85 |
| TP00100 | h | PEÓN ESPECIAL | 1 | 18.9 | 18.90 |
| CH04120 | m3 | HORMIGÓN HM-20/P/40/I, SUMINISTRADO | 0.1 | 54.45 | 5.45 |
| US10750 | u | CARRETE BB F.D. 80x500, PN-16 | 1 | 50.96 | 50.96 |
| US16088 | u | DERIV. "T" FUND. 90x80 mm J/ELAST. | 1 | 46.61 | 46.61 |
| US20625 | u | BOCA RIEGO ARQ. INCORP. DIÁM. 40 mm | 1 | 143.64 | 143.64 |
| US25006 | u | TORNILLO BICROMAT. C/T M-16x70 | 16 | 0.5 | 8.00 |
| US25050 | u | JUNTA DE GOMA DIÁM. 80 mm | 2 | 1.09 | 2.18 |
| WW00300 | u | MATERIAL COMPLEMENTARIO O PZAS. ESPECIALES | 2 | 0.55 | 1.10 |
|  |  | Total |  |  | 296.69 |

###### 15SBW Varios (06/01/2008)

##### 15SC Conducciones (06/01/2008)

###### 15SCD Fundición

**15SCD00005** m COND. FUNDICIÓN DUCT. DIÁM. 80, mm JUNTA AUT.
Precio: 16.62
Conducción de fundición ductil de diámetro 80 mm interior, cementada interiormente, con junta automática flexible, incluso p.p. de prueba en zanja a presión normalizada. Medida la longitud ejecutada.

| Código | Ud | Descripción | Rendimiento | Precio | Importe |
|---|---|---|---|---|---|
| TO01900 | h | OF. 1ª FONTANERO | 0.085 | 19.85 | 1.69 |
| TP00100 | h | PEÓN ESPECIAL | 0.085 | 18.9 | 1.61 |
| US10100 | m | TUBO F.D. K-9 JUNT. AUT. DIÁM. 80 mm | 1.01 | 12.89 | 13.02 |
| WW00400 | u | PEQUEÑO MATERIAL | 1 | 0.3 | 0.30 |
|  |  | Total |  |  | 16.62 |

**15SCD00010** m COND. FUNDICIÓN DUCT. DIÁM. 100, mm JUNTA AUT.
Precio: 19.44
Conducción de fundición ductil de diámetro 100 mm interior, cementada interiormente, con junta automática flexible, incluso p.p. de prueba en zanja a presión normalizada. Medida la longitud ejecutada.

| Código | Ud | Descripción | Rendimiento | Precio | Importe |
|---|---|---|---|---|---|
| TO01900 | h | OF. 1ª FONTANERO | 0.085 | 19.85 | 1.69 |
| TP00100 | h | PEÓN ESPECIAL | 0.085 | 18.9 | 1.61 |
| US10103 | m | TUBO F.D. K-9 JUNT. AUT. DIÁM. 100 mm | 1.01 | 15.68 | 15.84 |
| WW00400 | u | PEQUEÑO MATERIAL | 1 | 0.3 | 0.30 |
|  |  | Total |  |  | 19.44 |

**15SCD00015** m COND. FUNDICIÓN DUCT. DIÁM. 150, mm JUNTA AUT.
Precio: 27.09
Conducción de fundición ductil de diámetro 150 mm interior, cementada interiormente, con junta automática flexible, incluso p.p. de prueba en zanja a presión normalizada. Medida la longitud ejecutada.

| Código | Ud | Descripción | Rendimiento | Precio | Importe |
|---|---|---|---|---|---|
| TO01900 | h | OF. 1ª FONTANERO | 0.08 | 19.85 | 1.59 |
| US10109 | m | TUBO F.D. K-9 JUNT. AUT. DIÁM. 150 mm | 1.01 | 22.18 | 22.40 |
| ME00400 | h | RETROEXCAVADORA | 0.08 | 34.98 | 2.80 |
| WW00400 | u | PEQUEÑO MATERIAL | 1 | 0.3 | 0.30 |
|  |  | Total |  |  | 27.09 |

**15SCD00020** m COND. FUNDICIÓN DUCT. DIÁM. 200, mm JUNTA AUT.
Precio: 35.73
Conducción de fundición ductil de diámetro 200 mm interior, cementada interiormente, con junta automática flexible, incluso p.p. de prueba en zanja a presión normalizada. Medida la longitud ejecutada.

| Código | Ud | Descripción | Rendimiento | Precio | Importe |
|---|---|---|---|---|---|
| TO01900 | h | OF. 1ª FONTANERO | 0.085 | 19.85 | 1.69 |
| US10112 | m | TUBO F.D. K-9 JUNT. AUT. DIÁM. 200 mm | 1.01 | 30.47 | 30.77 |
| ME00400 | h | RETROEXCAVADORA | 0.085 | 34.98 | 2.97 |
| WW00400 | u | PEQUEÑO MATERIAL | 1 | 0.3 | 0.30 |
|  |  | Total |  |  | 35.73 |

**15SCD90030** m COND. FUNDUNDICIÓN DUCT. DIAM. 300 mm.
Precio: 81.51
Conducción de fundición ductil de diámetro 300 mm interior, cementada interiormente, con junta automática flexible. Medida la longitud ejecutada.

| Código | Ud | Descripción | Rendimiento | Precio | Importe |
|---|---|---|---|---|---|
| TO01900 | h | OF. 1ª FONTANERO | 0.92 | 19.85 | 18.26 |
| US10113 | m | TUBO F.D. K-9 JUNT. AUT. DIÁM. 300 mm | 1.01 | 30.47 | 30.77 |
| ME00400 | h | RETROEXCAVADORA | 0.92 | 34.98 | 32.18 |
| WW00400 | u | PEQUEÑO MATERIAL | 1 | 0.3 | 0.30 |
|  |  | Total |  |  | 81.51 |

###### 15SCE Polietileno

**15SCE00005** m COND. POLIETILENO PE50A DIÁM. 75 mm PN-10
Precio: 5.98
Conducción de polietileno de alta densidad diámetro 75 mm exterior y 61,4 mm interior, clase PE50A PN-10 apta para uso alimentario, incluso p.p. de soldadura a tope de juntas y prueba en zanja a presión normalizada. Medida la longitud ejecutada.

| Código | Ud | Descripción | Rendimiento | Precio | Importe |
|---|---|---|---|---|---|
| TO01900 | h | OF. 1ª FONTANERO | 0.05 | 19.85 | 0.99 |
| TP00100 | h | PEÓN ESPECIAL | 0.05 | 18.9 | 0.95 |
| US10130 | m | TUBO POLIETILENO DIÁM. 75 mm PE50A PN-10. | 1.01 | 3.7 | 3.74 |
| WW00400 | u | PEQUEÑO MATERIAL | 1 | 0.3 | 0.30 |
|  |  | Total |  |  | 5.98 |

**15SCE00010** m COND. POLIETILENO PE50A DIÁM. 90 mm PN-10
Precio: 8.03
Conducción de polietileno de alta densidad diámetro 90 mm exterior y 73,6 mm interior, clase PE50A PN-10 apta para uso alimentario, incluso p.p. de soldadura a tope de juntas y prueba en zanja a presión normalizada. Medida la longitud ejecutada.

| Código | Ud | Descripción | Rendimiento | Precio | Importe |
|---|---|---|---|---|---|
| TO01900 | h | OF. 1ª FONTANERO | 0.06 | 19.85 | 1.19 |
| TP00100 | h | PEÓN ESPECIAL | 0.06 | 18.9 | 1.13 |
| US10133 | m | TUBO POLIETILENO DIÁM. 90 mm PE50A PN-10. | 1.01 | 5.36 | 5.41 |
| WW00400 | u | PEQUEÑO MATERIAL | 1 | 0.3 | 0.30 |
|  |  | Total |  |  | 8.03 |

**15SCE00015** m COND. POLIETILENO PE50A DIÁM. 110 mm PN-10
Precio: 11.48
Conducción de polietileno de alta densidad diámetro 110 mm exterior y 90 mm interior, clase PE50A PN-10 apta para uso alimentario, incluso p.p. de soldadura a tope de juntas y prueba en zanja a presión normalizada. Medida la longitud ejecutada.

| Código | Ud | Descripción | Rendimiento | Precio | Importe |
|---|---|---|---|---|---|
| TO01900 | h | OF. 1ª FONTANERO | 0.09 | 19.85 | 1.79 |
| TP00100 | h | PEÓN ESPECIAL | 0.09 | 18.9 | 1.70 |
| US10136 | m | TUBO POLIETILENO DIÁM. 110 mm PE50A PN-10 | 1.01 | 7.61 | 7.69 |
| WW00400 | u | PEQUEÑO MATERIAL | 1 | 0.3 | 0.30 |
|  |  | Total |  |  | 11.48 |

**15SCE00020** m COND. POLIETILENO PE50A DIÁM. 125 mm PN-10
Precio: 14.62
Conducción de polietileno de alta densidad diámetro 125 mm exterior y 102,2 mm interior, clase PE50A PN-10 apta para uso alimentario, incluso p.p. de soldadura a tope de juntas y prueba en zanja a presión normalizada. Medida la longitud ejecutada.

| Código | Ud | Descripción | Rendimiento | Precio | Importe |
|---|---|---|---|---|---|
| TO01900 | h | OF. 1ª FONTANERO | 0.1 | 19.85 | 1.99 |
| TP00100 | h | PEÓN ESPECIAL | 0.1 | 18.9 | 1.89 |
| US10139 | m | TUBO POLIETILENO DIÁM. 125 mm PE50A PN-10 | 1.01 | 10.34 | 10.44 |
| WW00400 | u | PEQUEÑO MATERIAL | 1 | 0.3 | 0.30 |
|  |  | Total |  |  | 14.62 |

**15SCE90025** m COND. POLIETILENO PE50A DIÁM. 200 mm PN-10
Precio: 16.3

| Código | Ud | Descripción | Rendimiento | Precio | Importe |
|---|---|---|---|---|---|
| TO01900 | h | OF. 1ª FONTANERO | 0.1 | 19.85 | 1.99 |
| TP00100 | h | PEÓN ESPECIAL | 0.1 | 18.9 | 1.89 |
| US10145 | m | TUBO POLIETILENO DIÁM. 200 mm PE100 PN-10 | 1.01 | 12 | 12.12 |
| WW00400 | u | PEQUEÑO MATERIAL | 1 | 0.3 | 0.30 |
|  |  | Total |  |  | 16.3 |

**15SCE90030** m COND. POLIETILENO PE100 DIÁM. 250 mm PN-10
Precio: 20.26
Conducción de polietileno de alta densidad diámetro 250 mm entrior, clase PE100 PN-10 apta para uso alimentario, incluso p.p. de soldadura de juntas y prueba en zanja de presión normalizada. Media la longitud instalada.

| Código | Ud | Descripción | Rendimiento | Precio | Importe |
|---|---|---|---|---|---|
| TO01900 | h | OF. 1ª FONTANERO | 0.15 | 19.85 | 2.98 |
| TP00100 | h | PEÓN ESPECIAL | 0.15 | 18.9 | 2.84 |
| US10147 | m | TUBO POLIETILENO DIÁM. 250 mm PE100 PN-10 | 1.01 | 14 | 14.14 |
| WW00400 | u | PEQUEÑO MATERIAL | 1 | 0.3 | 0.30 |
|  |  | Total |  |  | 20.26 |

###### 15SCF Fibrocemento

**15SCF00005** m COND. FIBROCEMENTO DIÁM. 80 mm TIPO A/F, JUNTA RK
Precio: 10.07
Conducción de fibrocemento de diámetro 80 mm interior, tipo A/F para 30 atm. de presión nominal y 15 atm. de presión de trabajo, con junta rk, incluso p.p. de prueba en zanja a presión normalizada. Medida la longitud ejecutada.

| Código | Ud | Descripción | Rendimiento | Precio | Importe |
|---|---|---|---|---|---|
| TO01900 | h | OF. 1ª FONTANERO | 0.075 | 19.85 | 1.49 |
| TP00100 | h | PEÓN ESPECIAL | 0.075 | 18.9 | 1.42 |
| US10175 | m | TUBO FIBROCEMENTO RK DIÁM. 80 A/F | 1.01 | 6.79 | 6.86 |
| WW00400 | u | PEQUEÑO MATERIAL | 1 | 0.3 | 0.30 |
|  |  | Total |  |  | 10.07 |

**15SCF00010** m COND. FIBROCEMENTO DIÁM. 100 mm TIPO A/D, JUNTA RK
Precio: 12.19
Conducción de fibrocemento de diámetro 100 mm interior, tipo A/D para 20 atm. de presión nominal y 10 atm. de presión de trabajo, con junta rk, incluso p.p. de prueba en zanja a presión normalizada. Medida la longitud ejecutada.

| Código | Ud | Descripción | Rendimiento | Precio | Importe |
|---|---|---|---|---|---|
| TO01900 | h | OF. 1ª FONTANERO | 0.085 | 19.85 | 1.69 |
| TP00100 | h | PEÓN ESPECIAL | 0.085 | 18.9 | 1.61 |
| US10178 | m | TUBO FIBROCEMENTO RK DIÁM. 100 A/D | 1.01 | 8.5 | 8.59 |
| WW00400 | u | PEQUEÑO MATERIAL | 1 | 0.3 | 0.30 |
|  |  | Total |  |  | 12.19 |

**15SCF00015** m COND. FIBROCEMENTO DIÁM. 150 mm TIPO A/D, JUNTA RK
Precio: 16.62
Conducción de fibrocemento de diámetro 150 mm interior, tipo A/D para 20 atm. de presión nominal y 10 atm. de presión de trabajo, con junta rk, incluso p.p. de prueba en zanja a presión normalizada. Medida la longitud ejecutada.

| Código | Ud | Descripción | Rendimiento | Precio | Importe |
|---|---|---|---|---|---|
| TO01900 | h | OF. 1ª FONTANERO | 0.125 | 19.85 | 2.48 |
| TP00100 | h | PEÓN ESPECIAL | 0.125 | 18.9 | 2.36 |
| US10190 | m | TUBO FIBROCEMENTO RK DIÁM. 150 A/D P.T. 10 | 1.01 | 11.37 | 11.48 |
| WW00400 | u | PEQUEÑO MATERIAL | 1 | 0.3 | 0.30 |
|  |  | Total |  |  | 16.62 |

**15SCF00020** m COND. FIBROCEMENTO DIÁM. 200 mm TIPO D, JUNTA RK
Precio: 23.07
Conducción de fibrocemento de diámetro 200 mm interior, tipo D para 20 atm. de presión nominal y 10 atm. de presión de trabajo, con junta rk, incluso p.p. de prueba en zanja a presión normalizada. Medida la longitud ejecutada.

| Código | Ud | Descripción | Rendimiento | Precio | Importe |
|---|---|---|---|---|---|
| TO01900 | h | OF. 1ª FONTANERO | 0.08 | 19.85 | 1.59 |
| US10199 | m | TUBO FIBROCEMENTO RK DIÁM. 200 D P.T. 10 | 1.01 | 18.2 | 18.38 |
| ME00400 | h | RETROEXCAVADORA | 0.08 | 34.98 | 2.80 |
| WW00400 | u | PEQUEÑO MATERIAL | 1 | 0.3 | 0.30 |
|  |  | Total |  |  | 23.07 |

**15SCF00025** m COND. FIBROCEMENTO DIÁM. 250 mm TIPO D, JUNTA RK
Precio: 29.63
Conducción de fibrocemento de diámetro 250 mm interior, tipo D para 20 atm. de presión nominal y 10 atm. de presión de trabajo, con junta rk, incluso p.p. de prueba en zanja a presión normalizada. Medida la longitud ejecutada.

| Código | Ud | Descripción | Rendimiento | Precio | Importe |
|---|---|---|---|---|---|
| TO01900 | h | OF. 1ª FONTANERO | 0.085 | 19.85 | 1.69 |
| US10202 | m | TUBO FIBROCEMENTO RK DIÁM. 250 D P.T. 10 | 1.01 | 24.43 | 24.67 |
| ME00400 | h | RETROEXCAVADORA | 0.085 | 34.98 | 2.97 |
| WW00400 | u | PEQUEÑO MATERIAL | 1 | 0.3 | 0.30 |
|  |  | Total |  |  | 29.63 |

###### 15SCG Galvanizado (06/01/2008)

###### 15SCP P.V.C.

**15SCP00005** m COND. PVC DIÁM. 90 mm PN-16, JUNTA ELAST.
Precio: 8.52
Conducción de PVC de diámetro 90 mm exterior y 84 mm interior PN-16, con unión por junta elástica, incluso p.p. de prueba en zanja a presión normalizada. Medida la longitud ejecutada.

| Código | Ud | Descripción | Rendimiento | Precio | Importe |
|---|---|---|---|---|---|
| TO01900 | h | OF. 1ª FONTANERO | 0.055 | 19.85 | 1.09 |
| TP00100 | h | PEÓN ESPECIAL | 0.055 | 18.9 | 1.04 |
| US10228 | m | TUBO PVC DIÁM. 90 mm, J/E PN-16. | 1 | 6.09 | 6.09 |
| WW00400 | u | PEQUEÑO MATERIAL | 1 | 0.3 | 0.30 |
|  |  | Total |  |  | 8.52 |

###### 15SCW Varios

**15SCW90001** m BANDA DE SEÑALIZACIÓN
Precio: 0.36
Banda de señalización de canalización enterrada, incluso colocación. Medida la longitud ejecutada.

| Código | Ud | Descripción | Rendimiento | Precio | Importe |
|---|---|---|---|---|---|
| TP00100 | h | PEÓN ESPECIAL | 0.006 | 18.9 | 0.11 |
| US26015 | m | BANDA DE SEÑALIZACIÓN | 1.01 | 0.25 | 0.25 |
|  |  | Total |  |  | 0.36 |

##### 15SD Desagües (06/01/2008)

###### 15SDD Para fundición

**15SDD00050** u DESAGÜE DIÁM. 80 mm EN COND. FD. DIÁM. 200 mm, EEB
Precio: 978.1
Desagüe diámetro 80 mm, a instalar en conducción de fundición diámetro 200 mm, formado por: derivación en "T" EEB 200x80 con junta mecánica, codo BB 90º diámetro 80 mm, válvula metal-metal de fundición nodular diámetro 80 mm, brida-enchufe diámetro 80 mm de junta mecánica y carrete de tubería de fundición diámetro 80 mm, incluso tornillería, juntas de goma y pozo de registro circular de diámetro 1,20 m y 1,50 m de profundidad, formado por solera de hormigón HM-20 de 20 cm de espesor, fábrica de ladrillo perforado de un pie de espesor, enfoscado y bruñido por el interior, patés de hierro recubierto de polipropileno y cerco y tapa de hierro fundido reforzado, excavación en tierras con medios mecánicos, relleno con medios manuales y compactado con pisón mecánico manual. Medida la cantidad ejecutada.

| Código | Ud | Descripción | Rendimiento | Precio | Importe |
|---|---|---|---|---|---|
| TO01900 | h | OF. 1ª FONTANERO | 1.75 | 19.85 | 34.74 |
| TP00100 | h | PEÓN ESPECIAL | 1.75 | 18.9 | 33.08 |
| US10100 | m | TUBO F.D. K-9 JUNT. AUT. DIÁM. 80 mm | 1.01 | 12.89 | 13.02 |
| US10525 | u | CODO BB F.D. DIÁM. 80 mm, PN-16 | 1 | 42.4 | 42.40 |
| US10662 | u | DERIV. "T" EEB 200x80/200, J/MEC. | 1 | 103.11 | 103.11 |
| US10825 | u | BRIDA ENCHUFE DIÁM. 80 mm, J/MEC. | 1 | 24.76 | 24.76 |
| US20175 | u | VÁLV. COMP. M/M N.O.D. DIÁM. 80 mm, F.D. | 1 | 185.61 | 185.61 |
| US25006 | u | TORNILLO BICROMAT. C/T M-16x70 | 24 | 0.5 | 12.00 |
| US25050 | u | JUNTA DE GOMA DIÁM. 80 mm | 3 | 1.09 | 3.27 |
| 15SWP00005 | u | POZO DE REGISTRO CIRCULAR DE 1,20 m DE DIÁM. | 1 | 526.11 | 526.11 |
|  |  | Total |  |  | 978.1 |

**15SDD00100** u DESAGÜE DIÁM. 80 mm EN COND. FD. DIÁM. 200 mm, BBB
Precio: 1245.04
Desagüe diámetro 80 mm, a instalar en conducción de fundición diámetro 200 mm, formado por: derivación en "T" BBB 200x80, adaptadores diámetro 150 mm, codo BB 90º diámetro 80 mm, válvula metal-metal de fundición nodular diámetro 80 mm, brida-enchufe diámetro 80 mm de junta mecánica y carrete de tubería de fundición diámetro 80 mm, incluso tornillería, juntas de goma y pozo de registro circular de diámetro 1,20 m y 1,50 m de profundidad, formado por solera de hormigón HM-20 de 20 cm de espesor, fábrica de ladrillo perforado de un pie de espesor, enfoscado y bruñido por el interior, patés de hierro recubierto de polipropileno y cerco y tapa de hierro fundido reforzado, excavación en tierras con medios mecánicos, relleno con medios manuales y compactado con pisón mecánico manual. Medida la cantidad ejecutada.

| Código | Ud | Descripción | Rendimiento | Precio | Importe |
|---|---|---|---|---|---|
| TO01900 | h | OF. 1ª FONTANERO | 2 | 19.85 | 39.70 |
| TP00100 | h | PEÓN ESPECIAL | 2 | 18.9 | 37.80 |
| US10100 | m | TUBO F.D. K-9 JUNT. AUT. DIÁM. 80 mm | 1.01 | 12.89 | 13.02 |
| US10525 | u | CODO BB F.D. DIÁM. 80 mm, PN-16 | 1 | 42.4 | 42.40 |
| US10687 | u | DERIV. "T" BBB 200x80/100 PN-16 | 1 | 178.19 | 178.19 |
| US10825 | u | BRIDA ENCHUFE DIÁM. 80 mm, J/MEC. | 1 | 24.76 | 24.76 |
| US10892 | u | ADAPT. ISO2531 (225-219) DIÁM. 200 | 2 | 72.92 | 145.84 |
| US20175 | u | VÁLV. COMP. M/M N.O.D. DIÁM. 80 mm, F.D. | 1 | 185.61 | 185.61 |
| US25006 | u | TORNILLO BICROMAT. C/T M-16x70 | 24 | 0.5 | 12.00 |
| US25009 | u | TORNILLO BICROMAT. C/T M-20x80 | 24 | 1.14 | 27.36 |
| US25050 | u | JUNTA DE GOMA DIÁM. 80 mm | 3 | 1.09 | 3.27 |
| US25062 | u | JUNTA DE GOMA DIÁM. 200 mm | 2 | 4.49 | 8.98 |
| 15SWP00005 | u | POZO DE REGISTRO CIRCULAR DE 1,20 m DE DIÁM. | 1 | 526.11 | 526.11 |
|  |  | Total |  |  | 1245.04 |

###### 15SDE Para polietileno

**15SDE00050** u DESAGÜE DIÁM. 80 mm EN COND. POL. DIÁM. 125 mm
Precio: 938.4
Desagüe diámetro 80 mm, a instalar en conducción de polietileno diámetro 125 mm, formado por: derivación en "T" 125x75 pe100 PN-16, codo 90º pe100 PN-16 diámetro 75 mm, portabridas diámetro 75 mm con brida loca diámetro 80 mm PN-16, válvula metal-metal de fundición nodular diámetro 80 mm y carrete de tubería de polietileno diámetro 75 mm, incluso tornillería, juntas de goma, p.p. de soldadura a tope de juntas y pozo de registro circular de diámetro 1.20 m y 1,50 m de profundidad, formado por solera de hormigón HM-20 de 20 cm de espesor, fábrica de ladrillo perforado de un pie de espesor, enfoscado y bruñido por el interior, patés de hierro recubierto de polipropileno y cerco y tapa de hierro fundido reforzado, excavación en tierras con medios mecánicos, relleno con medios manuales y compactado con pisón mecánico manual. Medida la cantidad ejecutada.

| Código | Ud | Descripción | Rendimiento | Precio | Importe |
|---|---|---|---|---|---|
| TO01900 | h | OF. 1ª FONTANERO | 2.25 | 19.85 | 44.66 |
| TP00100 | h | PEÓN ESPECIAL | 1.5 | 18.9 | 28.35 |
| US10130 | m | TUBO POLIETILENO DIÁM. 75 mm PE50A PN-10. | 1.01 | 3.7 | 3.74 |
| US14000 | u | CODO POLIET. PE 50A PN-10 DIÁM. 75 mm | 1 | 16.72 | 16.72 |
| US14218 | u | "T" POLIETILENO PE50A PN-10 125x75/125 mm | 1 | 54.85 | 54.85 |
| US14500 | u | PORTABR. PE, BRI. L. PN-16 DIÁM. 75 mm | 2 | 34.09 | 68.18 |
| US20175 | u | VÁLV. COMP. M/M N.O.D. DIÁM. 80 mm, F.D. | 1 | 185.61 | 185.61 |
| US25006 | u | TORNILLO BICROMAT. C/T M-16x70 | 16 | 0.5 | 8.00 |
| US25050 | u | JUNTA DE GOMA DIÁM. 80 mm | 2 | 1.09 | 2.18 |
| 15SWP00005 | u | POZO DE REGISTRO CIRCULAR DE 1,20 m DE DIÁM. | 1 | 526.11 | 526.11 |
|  |  | Total |  |  | 938.4 |

###### 15SDF Para fibrocemento

**15SDF00050** u DESAGÜE DIÁM. 80 mm EN COND. FIB. DIÁM. 200 mm, LBL
Precio: 1077.54
Desagüe diámetro 80 mm, a instalar en conducción de fibrocemento diámetro 200 mm tipo D, formado por: derivación en "T" LBL 200x80 de fundición ductil PN-16, uniones gibault diámetro 200 mm, codo BB 90º diámetro 80 mm, válvula metal-metal de fundición nodular diámetro 80 mm, brida-liso de fundición diámetro 80 mm, unión gibault diámetro 80 mm A/F y carrete de tubería de fibrocementodiámetro 80 mm, incluso tornillería, juntas de goma y pozo de registro circular de diámetro 1,20 m y 1,50 m de profundidad, formado por solera de hormigón HM-20 de 20 cm de espesor, fábrica de ladrillo perforado de un pie de espesor, enfoscado y bruñido por el interior, patés de hierro recubierto de polipropileno y cerco y tapa de hierro fundido reforzado, excavación en tierras con medios mecánicos, relleno con medios manuales y compactado con pisón mecánico. Medida la cantidad ejecutada.

| Código | Ud | Descripción | Rendimiento | Precio | Importe |
|---|---|---|---|---|---|
| TO01900 | h | OF. 1ª FONTANERO | 1.75 | 19.85 | 34.74 |
| TP00100 | h | PEÓN ESPECIAL | 1.75 | 18.9 | 33.08 |
| US10175 | m | TUBO FIBROCEMENTO RK DIÁM. 80 A/F | 1.01 | 6.79 | 6.86 |
| US10525 | u | CODO BB F.D. DIÁM. 80 mm, PN-16 | 1 | 42.4 | 42.40 |
| US10850 | u | BRIDA LISO DIÁM. 80 mm | 1 | 11.99 | 11.99 |
| US12000 | u | UNIÓN GIBAULT DIÁM. 80 A/F | 1 | 9.87 | 9.87 |
| US12024 | u | UNIÓN GIBAULT DIÁM. 200 D | 2 | 43.06 | 86.12 |
| US12305 | u | DERIV. "T" LBL F.D. PN-16 200x80/1 | 1 | 125.49 | 125.49 |
| US20175 | u | VÁLV. COMP. M/M N.O.D. DIÁM. 80 mm, F.D. | 1 | 185.61 | 185.61 |
| US25006 | u | TORNILLO BICROMAT. C/T M-16x70 | 24 | 0.5 | 12.00 |
| US25050 | u | JUNTA DE GOMA DIÁM. 80 mm | 3 | 1.09 | 3.27 |
| 15SWP00005 | u | POZO DE REGISTRO CIRCULAR DE 1,20 m DE DIÁM. | 1 | 526.11 | 526.11 |
|  |  | Total |  |  | 1077.54 |

**15SDF00100** u DESAGÜE DIÁM. 80 mm EN COND. FIB. DIÁM. 200 mm, BBB
Precio: 1341.63
Desagüe diámetro 80 mm, a instalar en conducción de fibrocemento diámetro 200 mm tipo D, formado por: derivación en "T" BBB 200x80 de fundición ductil PN-16, bridas de gran tolerancia diámetro 200 mm, codo bb 90º diámetro 80 mm, válvula metal-metal de fundición nodular diámetro 80 mm, brida de gran tolerancia diámetro 80 mm, y carrete de tubería de fibrocemento diámetro 80 mm, incluso tornillería, juntas de goma y pozo de registro circular de diámetro 1,20 m y 1,50 m de profundidad, formado por solera de hormigón HM-20 de 20 cm de espesor, fábrica de ladrillo perforado de un pie de espesor, enfoscado y bruñido por el interior, patés de hierro recubierto de polipropileno y cerco y tapa de hierro fundido reforzado, excavación en tierras con medios mecánicos, relleno con medios manuales y compactado con pisón mecánico manual. Medida la cantidad ejecutada.

| Código | Ud | Descripción | Rendimiento | Precio | Importe |
|---|---|---|---|---|---|
| TO01900 | h | OF. 1ª FONTANERO | 2 | 19.85 | 39.70 |
| TP00100 | h | PEÓN ESPECIAL | 2 | 18.9 | 37.80 |
| US10175 | m | TUBO FIBROCEMENTO RK DIÁM. 80 A/F | 1.01 | 6.79 | 6.86 |
| US10525 | u | CODO BB F.D. DIÁM. 80 mm, PN-16 | 1 | 42.4 | 42.40 |
| US10687 | u | DERIV. "T" BBB 200x80/100 PN-16 | 1 | 178.19 | 178.19 |
| US12125 | u | BRIDA GRAN TOLER. DIÁM. 80 | 1 | 46.99 | 46.99 |
| US12149 | u | BRIDA GRAN TOLER. (236/218) DIÁM. 200 | 2 | 113.18 | 226.36 |
| US20175 | u | VÁLV. COMP. M/M N.O.D. DIÁM. 80 mm, F.D. | 1 | 185.61 | 185.61 |
| US25006 | u | TORNILLO BICROMAT. C/T M-16x70 | 24 | 0.5 | 12.00 |
| US25009 | u | TORNILLO BICROMAT. C/T M-20x80 | 24 | 1.14 | 27.36 |
| US25050 | u | JUNTA DE GOMA DIÁM. 80 mm | 3 | 1.09 | 3.27 |
| US25062 | u | JUNTA DE GOMA DIÁM. 200 mm | 2 | 4.49 | 8.98 |
| 15SWP00005 | u | POZO DE REGISTRO CIRCULAR DE 1,20 m DE DIÁM. | 1 | 526.11 | 526.11 |
|  |  | Total |  |  | 1341.63 |

###### 15SDP Para P.V.C. (06/01/2008)

###### 15SDW Varios (06/01/2008)

##### 15SH Hidrantes

###### 15SHD Para fundición

**15SHD00025** u HIDRANTE DIÁM. 100 mm, COND. FUNDICIÓN DIÁM. 150 mm, EEB
Precio: 1122.81
Hidrante de diámetro 100 mm, en conducción de fundición de diámetro 150 mm, instalado con: derivación en "T" EEB 150 x 100 mm de junta mecánica, válvula de compuerta metal-metal diámetro 100 mm, codo BB 90º diámetro 100 mm PN-16, carrete BB diámetro 100 mm PN-16 y boca de hidrante de bronce diámetro 100 mm, incluso tornillería, juntas, anclaje de hormigón HM-20, anclaje del carrete con pletina y abrazadera 40x4 mm y pozo de registro circular de diámetro 1,20 m y 1,50 m de profundidad, formado por solera de hormigón HM-20 de 20 cm de espesor, fábrica de ladrillo perforado de un pie de espesor, enfoscado y bruñido por el interior, patés de hierro recubierto de polipropileno y cerco y tapa de hierro fundido reforzado, excavación en tierras con medios mecánicos, relleno con medios manuales y compactado con pisón mecánico manual. Medida la cantidad ejecutada.

| Código | Ud | Descripción | Rendimiento | Precio | Importe |
|---|---|---|---|---|---|
| TO01900 | h | OF. 1ª FONTANERO | 1.6 | 19.85 | 31.76 |
| TP00100 | h | PEÓN ESPECIAL | 1.6 | 18.9 | 30.24 |
| CH04120 | m3 | HORMIGÓN HM-20/P/40/I, SUMINISTRADO | 0.2 | 54.45 | 10.89 |
| US10528 | u | CODO BB F.D. DIÁM. 100 mm, PN-16 | 1 | 51.02 | 51.02 |
| US10659 | u | DERIV. "T" EEB 150x80/150, J/MEC. | 1 | 77.96 | 77.96 |
| US10756 | u | CARRETE BB F.D. 100x500, PN-16 | 1 | 59.31 | 59.31 |
| US20178 | u | VÁLV. COMP. M/M N.O.D. DIÁM. 100 mm, F.D. | 1 | 232.05 | 232.05 |
| US20700 | u | CABEZA HIDRANTE DIÁM. 100 mm BRONCE | 1 | 82.43 | 82.43 |
| US25006 | u | TORNILLO BICROMAT. C/T M-16x70 | 32 | 0.5 | 16.00 |
| US25053 | u | JUNTA DE GOMA DIÁM. 100 mm | 4 | 1.26 | 5.04 |
| 15SWP00005 | u | POZO DE REGISTRO CIRCULAR DE 1,20 m DE DIÁM. | 1 | 526.11 | 526.11 |
|  |  | Total |  |  | 1122.81 |

**15SHD00030** u HIDRANTE DIÁM. 100 mm, COND. FUNDICIÓN DIÁM. 200 mm, EEB
Precio: 1156.5
Hidrante de diámetro 100 mm, en conducción de fundición de diámetro 200 mm, instalado con: derivación en "T" EEB 200 x 100 mm de junta mecánica, válvula de compuerta metal-metal diámetro 100 mm, codo BB 90º diámetro 100 mm PN-16, carrete BB diámetro 100 mm PN-16 y boca de hidrante de bronce diámetro 100 mm, incluso tornillería, juntas, anclaje de hormigón HM-20, anclaje del carrete con pletina y abrazadera 40x4 mm y pozo de registro circular de diámetro 1,20 m y 1,50 m de profundidad, formado por solera de hormigón HM-20 de 20 cm de espesor, fábrica de ladrillo perforado de un pie de espesor, enfoscado y bruñido por el interior, patés de hierro recubierto de polipropileno y cerco y tapa de hierro fundido reforzado, excavación en tierras con medios mecánicos, relleno con medios manuales y compactado con pisón mecánico manual. Medida la cantidad ejecutada.

| Código | Ud | Descripción | Rendimiento | Precio | Importe |
|---|---|---|---|---|---|
| TO01900 | h | OF. 1ª FONTANERO | 1.75 | 19.85 | 34.74 |
| TP00100 | h | PEÓN ESPECIAL | 1.75 | 18.9 | 33.08 |
| CH04120 | m3 | HORMIGÓN HM-20/P/40/I, SUMINISTRADO | 0.25 | 54.45 | 13.61 |
| US10528 | u | CODO BB F.D. DIÁM. 100 mm, PN-16 | 1 | 51.02 | 51.02 |
| US10662 | u | DERIV. "T" EEB 200x80/200, J/MEC. | 1 | 103.11 | 103.11 |
| US10756 | u | CARRETE BB F.D. 100x500, PN-16 | 1 | 59.31 | 59.31 |
| US20178 | u | VÁLV. COMP. M/M N.O.D. DIÁM. 100 mm, F.D. | 1 | 232.05 | 232.05 |
| US20700 | u | CABEZA HIDRANTE DIÁM. 100 mm BRONCE | 1 | 82.43 | 82.43 |
| US25006 | u | TORNILLO BICROMAT. C/T M-16x70 | 32 | 0.5 | 16.00 |
| US25053 | u | JUNTA DE GOMA DIÁM. 100 mm | 4 | 1.26 | 5.04 |
| 15SWP00005 | u | POZO DE REGISTRO CIRCULAR DE 1,20 m DE DIÁM. | 1 | 526.11 | 526.11 |
|  |  | Total |  |  | 1156.5 |

**15SHD00050** u HIDRANTE DIÁM. 100 mm, COND. FUNDICIÓN DIÁM. 150 mm, BBB
Precio: 1301.55
Hidrante de diámetro 100 mm, a instalar en conducción de fundición de diámetro 150 mm, instalado con: derivación en "T" BBB 150 x 100 mm de fundición ductil PN-16, adaptadores diámetro 150 mm, válvula de compuerta metal-metal diámetro 100 mm, codo BB 90º diámetro 100 mm PN-16, carrete BB diámetro 100 mm PN-16 y boca de hidrante de bronce diámetro 100 mm, incluso tornillería, juntas, anclaje de hormigón HM-20, anclaje del carrete con pletina y abrazadera 40x4 mm y pozo de registro circular de diámetro 1,20 m y 1,50 m de profundidad, formado por solera de hormigón HM-20 de 20 cm de espesor, fábrica de ladrillo perforado de un pie de espesor, enfoscado y bruñido por el interior, patés de hierro recubierto de polipropileno y cerco y tapa de hierro fundido reforzado, excavación en tierras con medios mecánicos, relleno con medios manuales y compactado con pisón mecánico manual. Medida la cantidad ejecutada.

| Código | Ud | Descripción | Rendimiento | Precio | Importe |
|---|---|---|---|---|---|
| TO01900 | h | OF. 1ª FONTANERO | 1.85 | 19.85 | 36.72 |
| TP00100 | h | PEÓN ESPECIAL | 1.85 | 18.9 | 34.97 |
| CH04120 | m3 | HORMIGÓN HM-20/P/40/I, SUMINISTRADO | 0.2 | 54.45 | 10.89 |
| US10528 | u | CODO BB F.D. DIÁM. 100 mm, PN-16 | 1 | 51.02 | 51.02 |
| US10684 | u | DERIV. "T" BBB 150x80/150 PN-16 | 1 | 121.95 | 121.95 |
| US10756 | u | CARRETE BB F.D. 100x500, PN-16 | 1 | 59.31 | 59.31 |
| US10889 | u | ADAPT. ISO2531 (173-168) DIÁM. 150 | 2 | 50.9 | 101.80 |
| US20178 | u | VÁLV. COMP. M/M N.O.D. DIÁM. 100 mm, F.D. | 1 | 232.05 | 232.05 |
| US20700 | u | CABEZA HIDRANTE DIÁM. 100 mm BRONCE | 1 | 82.43 | 82.43 |
| US25006 | u | TORNILLO BICROMAT. C/T M-16x70 | 32 | 0.5 | 16.00 |
| US25009 | u | TORNILLO BICROMAT. C/T M-20x80 | 16 | 1.14 | 18.24 |
| US25053 | u | JUNTA DE GOMA DIÁM. 100 mm | 4 | 1.26 | 5.04 |
| US25059 | u | JUNTA DE GOMA DIÁM. 150 mm | 2 | 2.51 | 5.02 |
| 15SWP00005 | u | POZO DE REGISTRO CIRCULAR DE 1,20 m DE DIÁM. | 1 | 526.11 | 526.11 |
|  |  | Total |  |  | 1301.55 |

**15SHD00055** u HIDRANTE DIÁM. 100 mm, COND. FUNDICIÓN DIÁM. 200 mm, BBB
Precio: 1419.48
Hidrante de diámetro 100 mm, a instalar en conducción de fundición de diámetro 200 mm, instalado con: derivación en "T" BBB 200 x 100 mm de fundición ductil PN-16, adaptadores diámetro 200 mm, válvula de compuerta metal-metal diámetro 100 mm, codo BB 90º diámetro 100 mm PN-16, carrete BB diámetro 100 mm PN-16 y boca de hidrante de bronce diámetro 100 mm, incluso tornillería, juntas, anclaje de hormigón HM-20, anclaje del carrete con pletina y abrazadera 40x4 mm y pozo de registro circular de diámetro 1,20 m y 1,50 m de profundidad, formado por solera de hormigón HM-20 de 20 cm de espesor, fábrica de ladrillo perforado de un pie de espesor, enfoscado y bruñido por el interior, patés de hierro recubierto de polipropileno y cerco y tapa de hierro fundido reforzado, excavación en tierras con medios mecánicos, relleno con medios manuales y compactado con pisón mecánico manual. Medida la cantidad ejecutada.

| Código | Ud | Descripción | Rendimiento | Precio | Importe |
|---|---|---|---|---|---|
| TO01900 | h | OF. 1ª FONTANERO | 2 | 19.85 | 39.70 |
| TP00100 | h | PEÓN ESPECIAL | 2 | 18.9 | 37.80 |
| CH04120 | m3 | HORMIGÓN HM-20/P/40/I, SUMINISTRADO | 0.25 | 54.45 | 13.61 |
| US10528 | u | CODO BB F.D. DIÁM. 100 mm, PN-16 | 1 | 51.02 | 51.02 |
| US10687 | u | DERIV. "T" BBB 200x80/100 PN-16 | 1 | 178.19 | 178.19 |
| US10756 | u | CARRETE BB F.D. 100x500, PN-16 | 1 | 59.31 | 59.31 |
| US10892 | u | ADAPT. ISO2531 (225-219) DIÁM. 200 | 2 | 72.92 | 145.84 |
| US20178 | u | VÁLV. COMP. M/M N.O.D. DIÁM. 100 mm, F.D. | 1 | 232.05 | 232.05 |
| US20700 | u | CABEZA HIDRANTE DIÁM. 100 mm BRONCE | 1 | 82.43 | 82.43 |
| US25006 | u | TORNILLO BICROMAT. C/T M-16x70 | 32 | 0.5 | 16.00 |
| US25009 | u | TORNILLO BICROMAT. C/T M-20x80 | 24 | 1.14 | 27.36 |
| US25053 | u | JUNTA DE GOMA DIÁM. 100 mm | 4 | 1.26 | 5.04 |
| US25059 | u | JUNTA DE GOMA DIÁM. 150 mm | 2 | 2.51 | 5.02 |
| 15SWP00005 | u | POZO DE REGISTRO CIRCULAR DE 1,20 m DE DIÁM. | 1 | 526.11 | 526.11 |
|  |  | Total |  |  | 1419.48 |

**15SHD00100** u HIDRANTE DIÁM. 70 mm, COND. FUNDICIÓN DIÁM. 150 mm, EEB
Precio: 458.6
Hidrante de diámetro 70 mm con arqueta de fundición incorporada, en conducción de fundición de diámetro 150 mm, instalado con: derivación en "T" EEB 150x80 mm de fundición ductil PN-16 y carrete BB diámetro 80 mm PN-16, incluso tornillería, juntas y anclaje de hormigón HM-20. Medida la cantidad ejecutada.

| Código | Ud | Descripción | Rendimiento | Precio | Importe |
|---|---|---|---|---|---|
| TO01900 | h | OF. 1ª FONTANERO | 1.35 | 19.85 | 26.80 |
| TP00100 | h | PEÓN ESPECIAL | 1.35 | 18.9 | 25.52 |
| CH04120 | m3 | HORMIGÓN HM-20/P/40/I, SUMINISTRADO | 0.2 | 54.45 | 10.89 |
| US10659 | u | DERIV. "T" EEB 150x80/150, J/MEC. | 1 | 77.96 | 77.96 |
| US10750 | u | CARRETE BB F.D. 80x500, PN-16 | 1 | 50.96 | 50.96 |
| US20725 | u | HIDRANTE ARQ. INCORP. DIÁM. 70 mm | 1 | 256.29 | 256.29 |
| US25006 | u | TORNILLO BICROMAT. C/T M-16x70 | 16 | 0.5 | 8.00 |
| US25050 | u | JUNTA DE GOMA DIÁM. 80 mm | 2 | 1.09 | 2.18 |
|  |  | Total |  |  | 458.6 |

**15SHD00105** u HIDRANTE DIÁM. 70 mm, COND. FUNDICIÓN DIÁM. 200 mm, EEB
Precio: 492.28
Hidrante de diámetro 70 mm con arqueta de fundición incorporada, en conducción de fundición de diámetro 200 mm, instalado con: derivación en "T" EEB 200x80 mm de fundición ductil PN-16 y carrete BB diámetro 80 mm PN-16, incluso tornillería, juntas y anclaje de hormigón HM-20. Medida la cantidad ejecutada.

| Código | Ud | Descripción | Rendimiento | Precio | Importe |
|---|---|---|---|---|---|
| TO01900 | h | OF. 1ª FONTANERO | 1.5 | 19.85 | 29.78 |
| TP00100 | h | PEÓN ESPECIAL | 1.5 | 18.9 | 28.35 |
| CH04120 | m3 | HORMIGÓN HM-20/P/40/I, SUMINISTRADO | 0.25 | 54.45 | 13.61 |
| US10662 | u | DERIV. "T" EEB 200x80/200, J/MEC. | 1 | 103.11 | 103.11 |
| US10750 | u | CARRETE BB F.D. 80x500, PN-16 | 1 | 50.96 | 50.96 |
| US20725 | u | HIDRANTE ARQ. INCORP. DIÁM. 70 mm | 1 | 256.29 | 256.29 |
| US25006 | u | TORNILLO BICROMAT. C/T M-16x70 | 16 | 0.5 | 8.00 |
| US25050 | u | JUNTA DE GOMA DIÁM. 80 mm | 2 | 1.09 | 2.18 |
|  |  | Total |  |  | 492.28 |

**15SHD00125** u HIDRANTE DIÁM. 70 mm, COND. FUNDICIÓN DIÁM. 150 mm, BBB
Precio: 637.33
Hidrante de diámetro 70 mm con arqueta de fundición incorporada, en conducción de fundición de diámetro 150 mm, instalado con: derivación en "T" BBB 150x80 mm de fundición ductil PN-16, adaptadores diámetro 150 mm y carrete BB diámetro 80 mm PN-16, incluso tornillería, juntas y anclaje de hormigón HM-20. Medida la cantidad ejecutada.

| Código | Ud | Descripción | Rendimiento | Precio | Importe |
|---|---|---|---|---|---|
| TO01900 | h | OF. 1ª FONTANERO | 1.6 | 19.85 | 31.76 |
| TP00100 | h | PEÓN ESPECIAL | 1.6 | 18.9 | 30.24 |
| CH04120 | m3 | HORMIGÓN HM-20/P/40/I, SUMINISTRADO | 0.2 | 54.45 | 10.89 |
| US10684 | u | DERIV. "T" BBB 150x80/150 PN-16 | 1 | 121.95 | 121.95 |
| US10750 | u | CARRETE BB F.D. 80x500, PN-16 | 1 | 50.96 | 50.96 |
| US10889 | u | ADAPT. ISO2531 (173-168) DIÁM. 150 | 2 | 50.9 | 101.80 |
| US20725 | u | HIDRANTE ARQ. INCORP. DIÁM. 70 mm | 1 | 256.29 | 256.29 |
| US25006 | u | TORNILLO BICROMAT. C/T M-16x70 | 16 | 0.5 | 8.00 |
| US25009 | u | TORNILLO BICROMAT. C/T M-20x80 | 16 | 1.14 | 18.24 |
| US25050 | u | JUNTA DE GOMA DIÁM. 80 mm | 2 | 1.09 | 2.18 |
| US25059 | u | JUNTA DE GOMA DIÁM. 150 mm | 2 | 2.51 | 5.02 |
|  |  | Total |  |  | 637.33 |

**15SHD00130** u HIDRANTE DIÁM. 70 mm, COND. FUNDICIÓN DIÁM. 200 mm, BBB
Precio: 759.23
Hidrante de diámetro 70 mm con arqueta de fundición incorporada, en conducción de fundición de diámetro 200 mm, instalado con: derivación en "T" BBB 200x80 mm de fundición ductil PN-16, adaptadores diámetro 200 mm y carrete BB diámetro 80 mm PN-16, incluso tornillería, juntas y anclaje de hormigón HM-20. Medida la cantidad ejecutada.

| Código | Ud | Descripción | Rendimiento | Precio | Importe |
|---|---|---|---|---|---|
| TO01900 | h | OF. 1ª FONTANERO | 1.75 | 19.85 | 34.74 |
| TP00100 | h | PEÓN ESPECIAL | 1.75 | 18.9 | 33.08 |
| CH04120 | m3 | HORMIGÓN HM-20/P/40/I, SUMINISTRADO | 0.25 | 54.45 | 13.61 |
| US10687 | u | DERIV. "T" BBB 200x80/100 PN-16 | 1 | 178.19 | 178.19 |
| US10750 | u | CARRETE BB F.D. 80x500, PN-16 | 1 | 50.96 | 50.96 |
| US10892 | u | ADAPT. ISO2531 (225-219) DIÁM. 200 | 2 | 72.92 | 145.84 |
| US20725 | u | HIDRANTE ARQ. INCORP. DIÁM. 70 mm | 1 | 256.29 | 256.29 |
| US25006 | u | TORNILLO BICROMAT. C/T M-16x70 | 16 | 0.5 | 8.00 |
| US25009 | u | TORNILLO BICROMAT. C/T M-20x80 | 24 | 1.14 | 27.36 |
| US25050 | u | JUNTA DE GOMA DIÁM. 80 mm | 2 | 1.09 | 2.18 |
| US25062 | u | JUNTA DE GOMA DIÁM. 200 mm | 2 | 4.49 | 8.98 |
|  |  | Total |  |  | 759.23 |

###### 15SHE Para polietileno

**15SHE00100** u HIDRANTE DIÁM. 70 mm, COND. POLIETILENO DIÁM. 125 mm
Precio: 477.87
Hidrante de diámetro 70 mm con arqueta de fundición incorporada, en conducción de polietileno de diámetro 125 mm, instalado con: derivación en "T" 125 x 75 mm de polietileno, portabridas diámetro 75 mm con brida loca diámetro 80 mm PN-16 y carrete BB diámetro 80 mm, incluso tornillería, juntas, anclaje de hormigón HM-20 y p.p. de soldaduras a tope. Medida la cantidad ejecutada.

| Código | Ud | Descripción | Rendimiento | Precio | Importe |
|---|---|---|---|---|---|
| TO01900 | h | OF. 1ª FONTANERO | 2 | 19.85 | 39.70 |
| TP00100 | h | PEÓN ESPECIAL | 1.25 | 18.9 | 23.63 |
| CH04120 | m3 | HORMIGÓN HM-20/P/40/I, SUMINISTRADO | 0.15 | 54.45 | 8.17 |
| US10750 | u | CARRETE BB F.D. 80x500, PN-16 | 1 | 50.96 | 50.96 |
| US14218 | u | "T" POLIETILENO PE50A PN-10 125x75/125 mm | 1 | 54.85 | 54.85 |
| US14500 | u | PORTABR. PE, BRI. L. PN-16 DIÁM. 75 mm | 1 | 34.09 | 34.09 |
| US20725 | u | HIDRANTE ARQ. INCORP. DIÁM. 70 mm | 1 | 256.29 | 256.29 |
| US25006 | u | TORNILLO BICROMAT. C/T M-16x70 | 16 | 0.5 | 8.00 |
| US25050 | u | JUNTA DE GOMA DIÁM. 80 mm | 2 | 1.09 | 2.18 |
|  |  | Total |  |  | 477.87 |

###### 15SHF Para fibrocemento

**15SHF00025** u HIDRANTE DIÁM. 100 mm, COND. FIB. DIÁM. 150 mm, LBL
Precio: 1186.74
Hidrante de diámetro 100 mm, en conducción de fibrocemento de diámetro 150 mm A/D, instalado con: derivación en "T" LBL 150 x 100 mm de fundición ductil PN-16, uniones gibault diámetro 150 mm A/D, válvula de compuerta metal-metal diámetro 100 mm, codo BB 90º diámetro 100 mm PN-16, carrete BB diámetro 100 mm PN-16 y boca de hidrante de bronce diámetro 100 mm, incluso tornillería, juntas, anclaje de hormigón HM-20, anclaje del carrete con pletina y abrazadera 40x4 mm y pozo de registro circular de diámetro 1,20 m y 1,50 m de profundidad, formado por solera de hormigón HM-20 de 20 cm de espesor, fábrica de ladrillo perforado de un pie de espesor, enfoscado y bruñido por el interior, patés de hierro recubierto de polipropileno y cerco y tapa de hierro fundido reforzado, excavación en tierras con medios mecánicos, relleno con medios manuales y compactado con pisón mecánico manual. Medida la cantidad ejecutada.

| Código | Ud | Descripción | Rendimiento | Precio | Importe |
|---|---|---|---|---|---|
| TO01900 | h | OF. 1ª FONTANERO | 1.6 | 19.85 | 31.76 |
| TP00100 | h | PEÓN ESPECIAL | 1.6 | 18.9 | 30.24 |
| CH04120 | m3 | HORMIGÓN HM-20/P/40/I, SUMINISTRADO | 0.2 | 54.45 | 10.89 |
| US10528 | u | CODO BB F.D. DIÁM. 100 mm, PN-16 | 1 | 51.02 | 51.02 |
| US10756 | u | CARRETE BB F.D. 100x500, PN-16 | 1 | 59.31 | 59.31 |
| US12015 | u | UNIÓN GIBAULT DIÁM. 150 A/D | 2 | 25.36 | 50.72 |
| US12296 | u | DERIV. "T" LBL F.D. PN-16 150x100 | 1 | 91.17 | 91.17 |
| US20178 | u | VÁLV. COMP. M/M N.O.D. DIÁM. 100 mm, F.D. | 1 | 232.05 | 232.05 |
| US20700 | u | CABEZA HIDRANTE DIÁM. 100 mm BRONCE | 1 | 82.43 | 82.43 |
| US25006 | u | TORNILLO BICROMAT. C/T M-16x70 | 32 | 0.5 | 16.00 |
| US25053 | u | JUNTA DE GOMA DIÁM. 100 mm | 4 | 1.26 | 5.04 |
| 15SWP00005 | u | POZO DE REGISTRO CIRCULAR DE 1,20 m DE DIÁM. | 1 | 526.11 | 526.11 |
|  |  | Total |  |  | 1186.74 |

**15SHF00030** u HIDRANTE DIÁM. 100 mm, COND. FIB. DIÁM. 200 mm, LBL
Precio: 1274
Hidrante de diámetro 100 mm, en conducción de fibrocemento de diámetro 200 mm, instalado con: derivación en "T" LBL 200 x 100 mm de fundición ductil PN-16, uniones gibault diámetro 200 mm d, válvula de compuerta metal-metal diámetro 100 mm, codo BB 90º diámetro 100 mm PN-16, carrete BB diámetro 100 mm PN-16 y boca de hidrante de bronce diámetro 100 mm, incluso tornillería, juntas, anclaje de hormigón HM-20, anclaje del carrete con pletina y abrazadera 40x4 mm y pozo de registro circular de diámetro 1,20 m y 1,50 m de profundidad, formado por solera de hormigón HM-20 de 20 cm de espesor, fábrica de ladrillo perforado de un pie de espesor, enfoscado y bruñido por el interior, patés de hierro recubierto de polipropileno y cerco y tapa de hierro fundido reforzado, excavación en tierras con medios mecánicos, relleno con medios manuales y compactado con pisón mecánico manual. Medida la cantidad ejecutada.

| Código | Ud | Descripción | Rendimiento | Precio | Importe |
|---|---|---|---|---|---|
| TO01900 | h | OF. 1ª FONTANERO | 1.75 | 19.85 | 34.74 |
| TP00100 | h | PEÓN ESPECIAL | 1.75 | 18.9 | 33.08 |
| CH04120 | m3 | HORMIGÓN HM-20/P/40/I, SUMINISTRADO | 0.25 | 54.45 | 13.61 |
| US10528 | u | CODO BB F.D. DIÁM. 100 mm, PN-16 | 1 | 51.02 | 51.02 |
| US10756 | u | CARRETE BB F.D. 100x500, PN-16 | 1 | 59.31 | 59.31 |
| US12024 | u | UNIÓN GIBAULT DIÁM. 200 D | 2 | 43.06 | 86.12 |
| US12308 | u | DERIV. "T" LBL F.D. PN-16 200x100 | 1 | 134.49 | 134.49 |
| US20178 | u | VÁLV. COMP. M/M N.O.D. DIÁM. 100 mm, F.D. | 1 | 232.05 | 232.05 |
| US20700 | u | CABEZA HIDRANTE DIÁM. 100 mm BRONCE | 1 | 82.43 | 82.43 |
| US25006 | u | TORNILLO BICROMAT. C/T M-16x70 | 32 | 0.5 | 16.00 |
| US25053 | u | JUNTA DE GOMA DIÁM. 100 mm | 4 | 1.26 | 5.04 |
| 15SWP00005 | u | POZO DE REGISTRO CIRCULAR DE 1,20 m DE DIÁM. | 1 | 526.11 | 526.11 |
|  |  | Total |  |  | 1274 |

**15SHF00050** u HIDRANTE DIÁM. 100 mm, COND. FIB. DIÁM. 150 mm, BBB
Precio: 1378.51
Hidrante de diámetro 100 mm, en conducción de fibrocemento de diámetro 150 mm A/D, instalado con: derivación en "T" BBB 150 x 100 mm de fundición ductil PN-16, bridas de gran tolerancia diámetro 150 mm, válvula de compuerta metal-metal diámetro 100 mm, codo BB 90º diámetro 100 mm PN-16, carrete BB diámetro 100 mm PN-16 y boca de hidrante de bronce diámetro 100 mm, incluso tornillería, juntas, anclaje de hormigón HM-20, anclaje del carrete con pletina y abrazadera 40x4 mm y pozo de registro circular de diámetro 1,20 m y 1,50 m de profundidad, formado por solera de hormigón HM-20 de 20 cm de espesor, fábrica de ladrillo perforado de un pie de espesor, enfoscado y bruñido por el interior, patés de hierro recubierto de polipropileno y cerco y tapa de hierro fundido reforzado, excavación en tierras con medios mecánicos, relleno con medios manuales y compactado con pisón mecánico manual. Medida la cantidad ejecutada.

| Código | Ud | Descripción | Rendimiento | Precio | Importe |
|---|---|---|---|---|---|
| TO01900 | h | OF. 1ª FONTANERO | 1.85 | 19.85 | 36.72 |
| TP00100 | h | PEÓN ESPECIAL | 1.85 | 18.9 | 34.97 |
| CH04120 | m3 | HORMIGÓN HM-20/P/40/I, SUMINISTRADO | 0.2 | 54.45 | 10.89 |
| US10528 | u | CODO BB F.D. DIÁM. 100 mm, PN-16 | 1 | 51.02 | 51.02 |
| US10684 | u | DERIV. "T" BBB 150x80/150 PN-16 | 1 | 121.95 | 121.95 |
| US10756 | u | CARRETE BB F.D. 100x500, PN-16 | 1 | 59.31 | 59.31 |
| US12143 | u | BRIDA GRAN TOLER. DIÁM. 150 | 2 | 89.38 | 178.76 |
| US20178 | u | VÁLV. COMP. M/M N.O.D. DIÁM. 100 mm, F.D. | 1 | 232.05 | 232.05 |
| US20700 | u | CABEZA HIDRANTE DIÁM. 100 mm BRONCE | 1 | 82.43 | 82.43 |
| US25006 | u | TORNILLO BICROMAT. C/T M-16x70 | 32 | 0.5 | 16.00 |
| US25009 | u | TORNILLO BICROMAT. C/T M-20x80 | 16 | 1.14 | 18.24 |
| US25053 | u | JUNTA DE GOMA DIÁM. 100 mm | 4 | 1.26 | 5.04 |
| US25059 | u | JUNTA DE GOMA DIÁM. 150 mm | 2 | 2.51 | 5.02 |
| 15SWP00005 | u | POZO DE REGISTRO CIRCULAR DE 1,20 m DE DIÁM. | 1 | 526.11 | 526.11 |
|  |  | Total |  |  | 1378.51 |

**15SHF00055** u HIDRANTE DIÁM. 100 mm, COND. FIB. DIÁM. 200 mm, BBB
Precio: 1498.15
Hidrante de diámetro 100 mm, en conducción de fibrocemento de diámetro 200 mm, instalado con: derivación en "T" BBB 200 x 100 mm de fundición ductil PN-16, bridas de gran tolerancia diámetro 200 mm, válvula de compuerta metal-metal diámetro 100 mm, codo BB 90º diámetro 100 mm PN-16, carrete BB diámetro 100 mm PN-16 y boca de hidrante de bronce diámetro 100 mm, incluso tornillería, juntas, anclaje de hormigón HM-20, anclaje del carrete con pletina y abrazadera 40x4 mm y pozo de registro circular de diámetro 1,20 m y 1,50 m de profundidad, formado por solera de hormigón HM-20 de 20 cm de espesor, fábrica de ladrillo perforado de un pie de espesor, enfoscado y bruñido por el interior, patés de hierro recubierto de polipropileno y cerco y tapa de hierro fundido reforzado, excavación en tierras con medios mecánicos, relleno con medios manuales y compactado con pisón mecánico manual. Medida la cantidad ejecutada.

| Código | Ud | Descripción | Rendimiento | Precio | Importe |
|---|---|---|---|---|---|
| TO01900 | h | OF. 1ª FONTANERO | 1.85 | 19.85 | 36.72 |
| TP00100 | h | PEÓN ESPECIAL | 1.85 | 18.9 | 34.97 |
| CH04120 | m3 | HORMIGÓN HM-20/P/40/I, SUMINISTRADO | 0.25 | 54.45 | 13.61 |
| US10528 | u | CODO BB F.D. DIÁM. 100 mm, PN-16 | 1 | 51.02 | 51.02 |
| US10687 | u | DERIV. "T" BBB 200x80/100 PN-16 | 1 | 178.19 | 178.19 |
| US10756 | u | CARRETE BB F.D. 100x500, PN-16 | 1 | 59.31 | 59.31 |
| US12149 | u | BRIDA GRAN TOLER. (236/218) DIÁM. 200 | 2 | 113.18 | 226.36 |
| US20178 | u | VÁLV. COMP. M/M N.O.D. DIÁM. 100 mm, F.D. | 1 | 232.05 | 232.05 |
| US20700 | u | CABEZA HIDRANTE DIÁM. 100 mm BRONCE | 1 | 82.43 | 82.43 |
| US25006 | u | TORNILLO BICROMAT. C/T M-16x70 | 32 | 0.5 | 16.00 |
| US25009 | u | TORNILLO BICROMAT. C/T M-20x80 | 24 | 1.14 | 27.36 |
| US25053 | u | JUNTA DE GOMA DIÁM. 100 mm | 4 | 1.26 | 5.04 |
| US25062 | u | JUNTA DE GOMA DIÁM. 200 mm | 2 | 4.49 | 8.98 |
| 15SWP00005 | u | POZO DE REGISTRO CIRCULAR DE 1,20 m DE DIÁM. | 1 | 526.11 | 526.11 |
|  |  | Total |  |  | 1498.15 |

**15SHF00100** u HIDRANTE DIÁM. 70 mm, COND. FIB. DIÁM. 150 mm, LBL
Precio: 513.8
Hidrante de diámetro 70 mm con arqueta de fundición incorporada, en conducción de fibrocemento de diámetro 150 mm A/D, instalado con: derivación en "T" LBL 150x80 mm de fundición ductil PN-16, uniones gibault diámetro 150 mm A/D y carrete BB diámetro 80 mm PN-16, incluso tornillería, juntas y anclaje de hormigón HM-20. Medida la cantidad ejecutada.

| Código | Ud | Descripción | Rendimiento | Precio | Importe |
|---|---|---|---|---|---|
| TO01900 | h | OF. 1ª FONTANERO | 1.35 | 19.85 | 26.80 |
| TP00100 | h | PEÓN ESPECIAL | 1.35 | 18.9 | 25.52 |
| CH04120 | m3 | HORMIGÓN HM-20/P/40/I, SUMINISTRADO | 0.2 | 54.45 | 10.89 |
| US10750 | u | CARRETE BB F.D. 80x500, PN-16 | 1 | 50.96 | 50.96 |
| US12015 | u | UNIÓN GIBAULT DIÁM. 150 A/D | 2 | 25.36 | 50.72 |
| US12293 | u | DERIV. "T" LBL F.D. PN-16 150x80/1 | 1 | 82.44 | 82.44 |
| US20725 | u | HIDRANTE ARQ. INCORP. DIÁM. 70 mm | 1 | 256.29 | 256.29 |
| US25006 | u | TORNILLO BICROMAT. C/T M-16x70 | 16 | 0.5 | 8.00 |
| US25050 | u | JUNTA DE GOMA DIÁM. 80 mm | 2 | 1.09 | 2.18 |
|  |  | Total |  |  | 513.8 |

**15SHF00105** u HIDRANTE DIÁM. 70 mm, COND. FIB. DIÁM. 200 mm, LBL
Precio: 600.78
Hidrante de diámetro 70 mm con arqueta de fundición incorporada, en conducción de fibrocemento de diámetro 200 mm, instalado con: derivación en "T" LBL 200x80 mm de fundición ductil PN-16, uniones gibault diámetro 200 mm y carrete BB diámetro 80 mm PN-16, incluso tornillería, juntas y anclaje de hormigón HM-20. Medida la cantidad ejecutada.

| Código | Ud | Descripción | Rendimiento | Precio | Importe |
|---|---|---|---|---|---|
| TO01900 | h | OF. 1ª FONTANERO | 1.5 | 19.85 | 29.78 |
| TP00100 | h | PEÓN ESPECIAL | 1.5 | 18.9 | 28.35 |
| CH04120 | m3 | HORMIGÓN HM-20/P/40/I, SUMINISTRADO | 0.25 | 54.45 | 13.61 |
| US10750 | u | CARRETE BB F.D. 80x500, PN-16 | 1 | 50.96 | 50.96 |
| US12024 | u | UNIÓN GIBAULT DIÁM. 200 D | 2 | 43.06 | 86.12 |
| US12305 | u | DERIV. "T" LBL F.D. PN-16 200x80/1 | 1 | 125.49 | 125.49 |
| US20725 | u | HIDRANTE ARQ. INCORP. DIÁM. 70 mm | 1 | 256.29 | 256.29 |
| US25006 | u | TORNILLO BICROMAT. C/T M-16x70 | 16 | 0.5 | 8.00 |
| US25050 | u | JUNTA DE GOMA DIÁM. 80 mm | 2 | 1.09 | 2.18 |
|  |  | Total |  |  | 600.78 |

**15SHF00125** u HIDRANTE DIÁM. 70 mm, COND. FIB. DIÁM. 150 mm, BBB
Precio: 714.29
Hidrante de diámetro 70 mm con arqueta de fundición incorporada, en conducción de fibrocemento de diámetro 150 mm A/D, instalado con: derivación en "T" BBB 150x80 mm de fundición ductil PN-16, bridas de gran tolerancia diámetro 150 mm y carrete BB diámetro 80 mm PN-16, incluso tornillería, juntas y anclaje de hormigón HM-20. Medida la cantidad ejecutada.

| Código | Ud | Descripción | Rendimiento | Precio | Importe |
|---|---|---|---|---|---|
| TO01900 | h | OF. 1ª FONTANERO | 1.6 | 19.85 | 31.76 |
| TP00100 | h | PEÓN ESPECIAL | 1.6 | 18.9 | 30.24 |
| CH04120 | m3 | HORMIGÓN HM-20/P/40/I, SUMINISTRADO | 0.2 | 54.45 | 10.89 |
| US10684 | u | DERIV. "T" BBB 150x80/150 PN-16 | 1 | 121.95 | 121.95 |
| US10750 | u | CARRETE BB F.D. 80x500, PN-16 | 1 | 50.96 | 50.96 |
| US12143 | u | BRIDA GRAN TOLER. DIÁM. 150 | 2 | 89.38 | 178.76 |
| US20725 | u | HIDRANTE ARQ. INCORP. DIÁM. 70 mm | 1 | 256.29 | 256.29 |
| US25006 | u | TORNILLO BICROMAT. C/T M-16x70 | 16 | 0.5 | 8.00 |
| US25009 | u | TORNILLO BICROMAT. C/T M-20x80 | 16 | 1.14 | 18.24 |
| US25050 | u | JUNTA DE GOMA DIÁM. 80 mm | 2 | 1.09 | 2.18 |
| US25059 | u | JUNTA DE GOMA DIÁM. 150 mm | 2 | 2.51 | 5.02 |
|  |  | Total |  |  | 714.29 |

**15SHF00130** u HIDRANTE DIÁM. 70 mm, COND. FIB. DIÁM. 200 mm, BBB
Precio: 839.75
Hidrante de diámetro 70 mm con arqueta de fundición incorporada, en conducción de fibrocemento de diámetro 200 mm, instalado con: derivación en "T" BBB 200x80 mm de fundición ductil PN-16, bridas de gran tolerancia diámetro 200 mm y carrete BB diámetro 80 mm PN-16, incluso tornillería, juntas y anclaje de hormigón HM-20. Medida la cantidad ejecutada.

| Código | Ud | Descripción | Rendimiento | Precio | Importe |
|---|---|---|---|---|---|
| TO01900 | h | OF. 1ª FONTANERO | 1.75 | 19.85 | 34.74 |
| TP00100 | h | PEÓN ESPECIAL | 1.75 | 18.9 | 33.08 |
| CH04120 | m3 | HORMIGÓN HM-20/P/40/I, SUMINISTRADO | 0.25 | 54.45 | 13.61 |
| US10687 | u | DERIV. "T" BBB 200x80/100 PN-16 | 1 | 178.19 | 178.19 |
| US10750 | u | CARRETE BB F.D. 80x500, PN-16 | 1 | 50.96 | 50.96 |
| US12149 | u | BRIDA GRAN TOLER. (236/218) DIÁM. 200 | 2 | 113.18 | 226.36 |
| US20725 | u | HIDRANTE ARQ. INCORP. DIÁM. 70 mm | 1 | 256.29 | 256.29 |
| US25006 | u | TORNILLO BICROMAT. C/T M-16x70 | 16 | 0.5 | 8.00 |
| US25009 | u | TORNILLO BICROMAT. C/T M-20x80 | 24 | 1.14 | 27.36 |
| US25050 | u | JUNTA DE GOMA DIÁM. 80 mm | 2 | 1.09 | 2.18 |
| US25062 | u | JUNTA DE GOMA DIÁM. 200 mm | 2 | 4.49 | 8.98 |
|  |  | Total |  |  | 839.75 |

###### 15SHP Para P.V.C.

**15SHP00025** u HIDRANTE DIÁM. 70 mm, COND. PVC DIÁM. 90 mm
Precio: 433.22
Hidrante de diámetro 70 mm con arqueta de fundición incorporada, en conducción de PVC de diámetro 90 mm, instalado con: derivación en "T" EEB 90 x 80 mm de fundición ductil PN-16 y carrete BB diámetro 80 mm, incluso tornillería, juntas y anclaje de hormigón HM-20. Medida la cantidad ejecutada.

| Código | Ud | Descripción | Rendimiento | Precio | Importe |
|---|---|---|---|---|---|
| TO01900 | h | OF. 1ª FONTANERO | 1.35 | 19.85 | 26.80 |
| TP00100 | h | PEÓN ESPECIAL | 1.35 | 18.9 | 25.52 |
| CH04120 | m3 | HORMIGÓN HM-20/P/40/I, SUMINISTRADO | 0.15 | 54.45 | 8.17 |
| US10756 | u | CARRETE BB F.D. 100x500, PN-16 | 1 | 59.31 | 59.31 |
| US16088 | u | DERIV. "T" FUND. 90x80 mm J/ELAST. | 1 | 46.61 | 46.61 |
| US20725 | u | HIDRANTE ARQ. INCORP. DIÁM. 70 mm | 1 | 256.29 | 256.29 |
| US25006 | u | TORNILLO BICROMAT. C/T M-16x70 | 16 | 0.5 | 8.00 |
| US25053 | u | JUNTA DE GOMA DIÁM. 100 mm | 2 | 1.26 | 2.52 |
|  |  | Total |  |  | 433.22 |

###### 15SHW Varios

**15SHW00001** u HIDRANTE COLOCADO EN CANALIZACIÓN DE 50 mm
Precio: 407.97
Hidrante colocado en canalización de 50 mm de diámetro interior, incluso conexión siamesa,tapa metálica, formación de alojamiento en el paramento de 30 cm de profundidad, enfoscada; construido según Ordenanza Municipal y CTE. Medida la cantidad ejecutada.

| Código | Ud | Descripción | Rendimiento | Precio | Importe |
|---|---|---|---|---|---|
| ATC00100 | h | CUADRILLA ALBAÑILERÍA, FORMADA POR OFICIAL 1ª Y PEÓN ESP. | 2 | 38.75 | 77.50 |
| TO01900 | h | OF. 1ª FONTANERO | 2 | 19.85 | 39.70 |
| AGM00500 | m3 | MORTERO DE CEMENTO M5 (1:6) CEM II/A-L 32,5 N | 0.036 | 54.58 | 1.96 |
| FL00200 | mu | LADRILLO CERÁMICO GAFA 25x11,5x7 cm | 0.027 | 81.51 | 2.20 |
| US00800 | u | CONEXIÓN SIAMESA DIÁM. 50 mm | 1 | 143.62 | 143.62 |
| US01000 | u | HIDRANTE DIÁM. 50 mm | 1 | 74.64 | 74.64 |
| US02200 | u | TAPA FUNDICIÓN 70x70 cm PEATONES | 1 | 65.85 | 65.85 |
| WW00300 | u | MATERIAL COMPLEMENTARIO O PZAS. ESPECIALES | 4 | 0.55 | 2.20 |
| WW00400 | u | PEQUEÑO MATERIAL | 1 | 0.3 | 0.30 |
|  |  | Total |  |  | 407.97 |

**15SHW00002** u HIDRANTE DE 100 mm DIÁM. DE HIERRO FUNDIDO
Precio: 1539.07
Hidrante formado por tubería, válvula y codo de 90º de fundición de 100 mm de diámetro, racor de 100 mm de diámetro, incluso zuncho de sujección de carretes, pozo de registro de 1 m de diámetro y 2 m de profundidad media, formado por solera de hormigón HM-20 de 25 cm de espesor, fábrica de ladrillo macizo de 1 pie de espesor, enfoscado y bruñido por el interior, patés de hierro de 30 mm de diámetro, tapa y cerco de hierro fundido modelo municipal, incluso excavación y relleno. Medida la cantidad ejecutada.

| Código | Ud | Descripción | Rendimiento | Precio | Importe |
|---|---|---|---|---|---|
| ATC00100 | h | CUADRILLA ALBAÑILERÍA, FORMADA POR OFICIAL 1ª Y PEÓN ESP. | 8 | 38.75 | 310.00 |
| TO01900 | h | OF. 1ª FONTANERO | 6 | 19.85 | 119.10 |
| TP00100 | h | PEÓN ESPECIAL | 0.58 | 18.9 | 10.96 |
| AGM00800 | m3 | MORTERO DE CEMENTO M5 (1:6) CEM II/A-L 32,5 N + PLAST. | 0.533 | 56.2 | 29.95 |
| CH04120 | m3 | HORMIGÓN HM-20/P/40/I, SUMINISTRADO | 0.653 | 54.45 | 35.56 |
| FL01300 | mu | LADRILLO CERÁM. PERF. TALADRO PEQUEÑO REVESTIR 24x11,5x5 cm | 1.115 | 73.92 | 82.42 |
| SW00700 | u | TAPA Y CERCO H. FUNDIDO DIÁM. 60 cm ROD. MEDIA | 1 | 54.47 | 54.47 |
| UA00700 | u | PATE DE HIERRO DIÁM. 30 mm | 6 | 3.75 | 22.50 |
| US00900 | u | HIDRANTE DE 100 mm DIÁM. DE HIERRO FUNDIDO | 1 | 870.81 | 870.81 |
| WW00300 | u | MATERIAL COMPLEMENTARIO O PZAS. ESPECIALES | 6 | 0.55 | 3.30 |
|  |  | Total |  |  | 1539.07 |

##### 15SP Piezas especiales (06/01/2008)

###### 15SPD Para fundición

**15SPD00005** u CODO EE 22/45/90º DIÁM. 80 mm, JUNTA MEC.
Precio: 52.59
Codo enchufe-enchufe 22/45/90º diámetro 80 mm de fundición ductil con junta mecánica, incluso anclaje con hormigón HM-20. Medida la cantidad ejecutada.

| Código | Ud | Descripción | Rendimiento | Precio | Importe |
|---|---|---|---|---|---|
| TO01900 | h | OF. 1ª FONTANERO | 0.25 | 19.85 | 4.96 |
| TP00100 | h | PEÓN ESPECIAL | 0.25 | 18.9 | 4.73 |
| CH04120 | m3 | HORMIGÓN HM-20/P/40/I, SUMINISTRADO | 0.05 | 54.45 | 2.72 |
| US10500 | u | CODO EE DIÁM. 80 mm, J/MEC. | 1 | 39.08 | 39.08 |
| WW00300 | u | MATERIAL COMPLEMENTARIO O PZAS. ESPECIALES | 2 | 0.55 | 1.10 |
|  |  | Total |  |  | 52.59 |

**15SPD00010** u CODO EE 22/45/90º DIÁM. 100 mm, JUNTA MEC.
Precio: 62.15
Codo enchufe-enchufe 22/45/90º diámetro 100 mm de fundición ductil con junta mecánica, incluso anclaje con hormigón HM-20. Medida la cantidad ejecutada.

| Código | Ud | Descripción | Rendimiento | Precio | Importe |
|---|---|---|---|---|---|
| TO01900 | h | OF. 1ª FONTANERO | 0.25 | 19.85 | 4.96 |
| TP00100 | h | PEÓN ESPECIAL | 0.25 | 18.9 | 4.73 |
| CH04120 | m3 | HORMIGÓN HM-20/P/40/I, SUMINISTRADO | 0.1 | 54.45 | 5.45 |
| US10503 | u | CODO EE DIÁM. 100 mm, J/MEC. | 1 | 45.91 | 45.91 |
| WW00300 | u | MATERIAL COMPLEMENTARIO O PZAS. ESPECIALES | 2 | 0.55 | 1.10 |
|  |  | Total |  |  | 62.15 |

**15SPD00015** u CODO EE 22/45/90º DIÁM. 150 mm, JUNTA MEC.
Precio: 93.26
Codo enchufe-enchufe 22/45/90º diámetro 150 mm de fundición ductil con junta mecánica, incluso anclaje con hormigón HM-20. Medida la cantidad ejecutada.

| Código | Ud | Descripción | Rendimiento | Precio | Importe |
|---|---|---|---|---|---|
| TO01900 | h | OF. 1ª FONTANERO | 0.333 | 19.85 | 6.61 |
| TP00100 | h | PEÓN ESPECIAL | 0.333 | 18.9 | 6.29 |
| CH04120 | m3 | HORMIGÓN HM-20/P/40/I, SUMINISTRADO | 0.2 | 54.45 | 10.89 |
| US10509 | u | CODO EE DIÁM. 150 mm, J/MEC. | 1 | 68.37 | 68.37 |
| WW00300 | u | MATERIAL COMPLEMENTARIO O PZAS. ESPECIALES | 2 | 0.55 | 1.10 |
|  |  | Total |  |  | 93.26 |

**15SPD00020** u CODO EE 22/45/90º DIÁM. 200 mm, JUNTA MEC.
Precio: 116.46
Codo enchufe-enchufe 22/45/90º diámetro 200 mm de fundición ductil con junta mecánica, incluso anclaje con hormigón HM-20. Medida la cantidad ejecutada.

| Código | Ud | Descripción | Rendimiento | Precio | Importe |
|---|---|---|---|---|---|
| TO01900 | h | OF. 1ª FONTANERO | 0.333 | 19.85 | 6.61 |
| TP00100 | h | PEÓN ESPECIAL | 0.333 | 18.9 | 6.29 |
| CH04120 | m3 | HORMIGÓN HM-20/P/40/I, SUMINISTRADO | 0.25 | 54.45 | 13.61 |
| US10512 | u | CODO EE DIÁM. 200 mm, J/MEC. | 1 | 88.85 | 88.85 |
| WW00300 | u | MATERIAL COMPLEMENTARIO O PZAS. ESPECIALES | 2 | 0.55 | 1.10 |
|  |  | Total |  |  | 116.46 |

**15SPD00050** u CODO BB 22/45/90º DIÁM. 80 mm
Precio: 133.92
Codo brida-brida 22/45/90º diámetro 80 mm PN-16 de fundición ductil, incluso adaptadores de fundición diámetro 80 mm, tornillería, juntas de goma y anclaje con hormigón HM-20. Medida la cantidad ejecutada.

| Código | Ud | Descripción | Rendimiento | Precio | Importe |
|---|---|---|---|---|---|
| TO01900 | h | OF. 1ª FONTANERO | 0.333 | 19.85 | 6.61 |
| TP00100 | h | PEÓN ESPECIAL | 0.333 | 18.9 | 6.29 |
| CH04120 | m3 | HORMIGÓN HM-20/P/40/I, SUMINISTRADO | 0.05 | 54.45 | 2.72 |
| US10525 | u | CODO BB F.D. DIÁM. 80 mm, PN-16 | 1 | 42.4 | 42.40 |
| US10880 | u | ADAPT. ISO2531 (100-96) DIÁM. 80 | 2 | 32.31 | 64.62 |
| US25006 | u | TORNILLO BICROMAT. C/T M-16x70 | 16 | 0.5 | 8.00 |
| US25050 | u | JUNTA DE GOMA DIÁM. 80 mm | 2 | 1.09 | 2.18 |
| WW00300 | u | MATERIAL COMPLEMENTARIO O PZAS. ESPECIALES | 2 | 0.55 | 1.10 |
|  |  | Total |  |  | 133.92 |

**15SPD00055** u CODO BB 22/45/90º DIÁM. 100 mm
Precio: 158.65
Codo brida-brida 22/45/90º diámetro 100 mm PN-16 de fundición ductil, incluso adaptadores de fundición diámetro 100 mm, tornillería, juntas de goma y anclaje con hormigón HM-20. Medida la cantidad ejecutada.

| Código | Ud | Descripción | Rendimiento | Precio | Importe |
|---|---|---|---|---|---|
| TO01900 | h | OF. 1ª FONTANERO | 0.333 | 19.85 | 6.61 |
| TP00100 | h | PEÓN ESPECIAL | 0.333 | 18.9 | 6.29 |
| CH04120 | m3 | HORMIGÓN HM-20/P/40/I, SUMINISTRADO | 0.1 | 54.45 | 5.45 |
| US10528 | u | CODO BB F.D. DIÁM. 100 mm, PN-16 | 1 | 51.02 | 51.02 |
| US10883 | u | ADAPT. ISO2531 (121-116) DIÁM. 100 | 2 | 38.83 | 77.66 |
| US25006 | u | TORNILLO BICROMAT. C/T M-16x70 | 16 | 0.5 | 8.00 |
| US25053 | u | JUNTA DE GOMA DIÁM. 100 mm | 2 | 1.26 | 2.52 |
| WW00300 | u | MATERIAL COMPLEMENTARIO O PZAS. ESPECIALES | 2 | 0.55 | 1.10 |
|  |  | Total |  |  | 158.65 |

**15SPD00060** u CODO BB 22/45/90º DIÁM. 150 mm
Precio: 233.96
Codo brida-brida 22/45/90º diámetro 150 mm PN-16 de fundición ductil, incluso adaptadores de fundición diámetro 150 mm, tornillería, juntas de goma y anclaje con hormigón HM-20. Medida la cantidad ejecutada.

| Código | Ud | Descripción | Rendimiento | Precio | Importe |
|---|---|---|---|---|---|
| TO01900 | h | OF. 1ª FONTANERO | 0.4 | 19.85 | 7.94 |
| TP00100 | h | PEÓN ESPECIAL | 0.4 | 18.9 | 7.56 |
| CH04120 | m3 | HORMIGÓN HM-20/P/40/I, SUMINISTRADO | 0.2 | 54.45 | 10.89 |
| US10534 | u | CODO BB F.D. DIÁM. 150 mm, PN-16 | 1 | 81.41 | 81.41 |
| US10889 | u | ADAPT. ISO2531 (173-168) DIÁM. 150 | 2 | 50.9 | 101.80 |
| US25009 | u | TORNILLO BICROMAT. C/T M-20x80 | 16 | 1.14 | 18.24 |
| US25059 | u | JUNTA DE GOMA DIÁM. 150 mm | 2 | 2.51 | 5.02 |
| WW00300 | u | MATERIAL COMPLEMENTARIO O PZAS. ESPECIALES | 2 | 0.55 | 1.10 |
|  |  | Total |  |  | 233.96 |

**15SPD00065** u CODO BB 22/45/90º DIÁM. 200 mm
Precio: 359.79
Codo brida-brida 22/45/90º diámetro 200 mm PN-16 de fundición ductil, incluso adaptadores de fundición diámetro 200 mm, tornillería, juntas de goma y anclaje con hormigón HM-20. Medida la cantidad ejecutada.

| Código | Ud | Descripción | Rendimiento | Precio | Importe |
|---|---|---|---|---|---|
| TO01900 | h | OF. 1ª FONTANERO | 0.45 | 19.85 | 8.93 |
| TP00100 | h | PEÓN ESPECIAL | 0.45 | 18.9 | 8.51 |
| CH04120 | m3 | HORMIGÓN HM-20/P/40/I, SUMINISTRADO | 0.25 | 54.45 | 13.61 |
| US10537 | u | CODO BB F.D. DIÁM. 200 mm, PN-16 | 1 | 145.46 | 145.46 |
| US10892 | u | ADAPT. ISO2531 (225-219) DIÁM. 200 | 2 | 72.92 | 145.84 |
| US25009 | u | TORNILLO BICROMAT. C/T M-20x80 | 24 | 1.14 | 27.36 |
| US25062 | u | JUNTA DE GOMA DIÁM. 200 mm | 2 | 4.49 | 8.98 |
| WW00300 | u | MATERIAL COMPLEMENTARIO O PZAS. ESPECIALES | 2 | 0.55 | 1.10 |
|  |  | Total |  |  | 359.79 |

**15SPD00100** u REDUCCIÓN EE 100X80 mm, JUNTA MEC.
Precio: 62.13
Reducción enchufe-enchufe 100x80 mm de fundición ductil con junta mecánica, incluso anclaje con hormigón HM-20. Medida la cantidad ejecutada.

| Código | Ud | Descripción | Rendimiento | Precio | Importe |
|---|---|---|---|---|---|
| TO01900 | h | OF. 1ª FONTANERO | 0.25 | 19.85 | 4.96 |
| TP00100 | h | PEÓN ESPECIAL | 0.25 | 18.9 | 4.73 |
| CH04120 | m3 | HORMIGÓN HM-20/P/40/I, SUMINISTRADO | 0.1 | 54.45 | 5.45 |
| US10550 | u | RED. EE 100x80, J/MEC. | 1 | 45.89 | 45.89 |
| WW00300 | u | MATERIAL COMPLEMENTARIO O PZAS. ESPECIALES | 2 | 0.55 | 1.10 |
|  |  | Total |  |  | 62.13 |

**15SPD00105** u REDUCCIÓN EE 150X80/100 mm, JUNTA MEC.
Precio: 91.04
Reducción enchufe-enchufe 150x80/100 mm de fundición ductil con junta mecánica, incluso anclaje con hormigón HM-20. Medida la cantidad ejecutada.

| Código | Ud | Descripción | Rendimiento | Precio | Importe |
|---|---|---|---|---|---|
| TO01900 | h | OF. 1ª FONTANERO | 0.333 | 19.85 | 6.61 |
| TP00100 | h | PEÓN ESPECIAL | 0.333 | 18.9 | 6.29 |
| CH04120 | m3 | HORMIGÓN HM-20/P/40/I, SUMINISTRADO | 0.2 | 54.45 | 10.89 |
| US10559 | u | RED. EE 150x80/100, J/MEC. | 1 | 66.15 | 66.15 |
| WW00300 | u | MATERIAL COMPLEMENTARIO O PZAS. ESPECIALES | 2 | 0.55 | 1.10 |
|  |  | Total |  |  | 91.04 |

**15SPD00110** u REDUCCIÓN EE 200X80/150 mm, JUNTA MEC.
Precio: 112.65
Reducción enchufe-enchufe 200x80/150 mm de fundición ductil con junta mecánica, incluso anclaje con hormigón HM-20. Medida la cantidad ejecutada.

| Código | Ud | Descripción | Rendimiento | Precio | Importe |
|---|---|---|---|---|---|
| TO01900 | h | OF. 1ª FONTANERO | 0.333 | 19.85 | 6.61 |
| TP00100 | h | PEÓN ESPECIAL | 0.333 | 18.9 | 6.29 |
| CH04120 | m3 | HORMIGÓN HM-20/P/40/I, SUMINISTRADO | 0.25 | 54.45 | 13.61 |
| US10568 | u | RED. EE 200x80/150, J/MEC. | 1 | 85.04 | 85.04 |
| WW00300 | u | MATERIAL COMPLEMENTARIO O PZAS. ESPECIALES | 2 | 0.55 | 1.10 |
|  |  | Total |  |  | 112.65 |

**15SPD00125** u REDUCCIÓN BB 100X80 mm
Precio: 137.47
Reducción brida-brida 100x80 mm de fundición ductil PN-16, incluso adaptadores de fundición de diámetro 80 mm y diámetro 100 mm, tornillería, juntas de goma y anclaje con hormigón en masa. Medida la cantidad ejecutada.

| Código | Ud | Descripción | Rendimiento | Precio | Importe |
|---|---|---|---|---|---|
| TO01900 | h | OF. 1ª FONTANERO | 0.333 | 19.85 | 6.61 |
| TP00100 | h | PEÓN ESPECIAL | 0.333 | 18.9 | 6.29 |
| CH04120 | m3 | HORMIGÓN HM-20/P/40/I, SUMINISTRADO | 0.1 | 54.45 | 5.45 |
| US10600 | u | RED. BB F.D. 100x 80 PN-16 | 1 | 36.53 | 36.53 |
| US10880 | u | ADAPT. ISO2531 (100-96) DIÁM. 80 | 1 | 32.31 | 32.31 |
| US10883 | u | ADAPT. ISO2531 (121-116) DIÁM. 100 | 1 | 38.83 | 38.83 |
| US25006 | u | TORNILLO BICROMAT. C/T M-16x70 | 16 | 0.5 | 8.00 |
| US25050 | u | JUNTA DE GOMA DIÁM. 80 mm | 1 | 1.09 | 1.09 |
| US25053 | u | JUNTA DE GOMA DIÁM. 100 mm | 1 | 1.26 | 1.26 |
| WW00300 | u | MATERIAL COMPLEMENTARIO O PZAS. ESPECIALES | 2 | 0.55 | 1.10 |
|  |  | Total |  |  | 137.47 |

**15SPD00130** u REDUCCIÓN BB 150X100 mm
Precio: 185.58
Reducción brida-brida 150x100 mm de fundición ductil PN-16, incluso adaptadores de fundición de diámetro 100 mm y diámetro 150 mm, tornillería, juntas de goma y anclaje con hormigón en masa. Medida la cantidad ejecutada.

| Código | Ud | Descripción | Rendimiento | Precio | Importe |
|---|---|---|---|---|---|
| TO01900 | h | OF. 1ª FONTANERO | 0.4 | 19.85 | 7.94 |
| TP00100 | h | PEÓN ESPECIAL | 0.4 | 18.9 | 7.56 |
| CH04120 | m3 | HORMIGÓN HM-20/P/40/I, SUMINISTRADO | 0.2 | 54.45 | 10.89 |
| US10609 | u | RED. BB F.D. 150x100 PN-16 | 1 | 51.47 | 51.47 |
| US10883 | u | ADAPT. ISO2531 (121-116) DIÁM. 100 | 1 | 38.83 | 38.83 |
| US10889 | u | ADAPT. ISO2531 (173-168) DIÁM. 150 | 1 | 50.9 | 50.90 |
| US25006 | u | TORNILLO BICROMAT. C/T M-16x70 | 8 | 0.5 | 4.00 |
| US25009 | u | TORNILLO BICROMAT. C/T M-20x80 | 8 | 1.14 | 9.12 |
| US25053 | u | JUNTA DE GOMA DIÁM. 100 mm | 1 | 1.26 | 1.26 |
| US25059 | u | JUNTA DE GOMA DIÁM. 150 mm | 1 | 2.51 | 2.51 |
| WW00300 | u | MATERIAL COMPLEMENTARIO O PZAS. ESPECIALES | 2 | 0.55 | 1.10 |
|  |  | Total |  |  | 185.58 |

**15SPD00135** u REDUCCIÓN BB 200X100 mm
Precio: 241.14
Reducción brida-brida 200x100 mm de fundición ductil PN-16, incluso adaptadores de fundición de diámetro 100 mm y diámetro 200 mm, tornillería, juntas de goma y anclaje con hormigón en masa. Medida la cantidad ejecutada.

| Código | Ud | Descripción | Rendimiento | Precio | Importe |
|---|---|---|---|---|---|
| TO01900 | h | OF. 1ª FONTANERO | 0.4 | 19.85 | 7.94 |
| TP00100 | h | PEÓN ESPECIAL | 0.4 | 18.9 | 7.56 |
| CH04120 | m3 | HORMIGÓN HM-20/P/40/I, SUMINISTRADO | 0.25 | 54.45 | 13.61 |
| US10618 | u | RED. BB F.D. 200x100 PN-16 | 1 | 75.75 | 75.75 |
| US10883 | u | ADAPT. ISO2531 (121-116) DIÁM. 100 | 1 | 38.83 | 38.83 |
| US10892 | u | ADAPT. ISO2531 (225-219) DIÁM. 200 | 1 | 72.92 | 72.92 |
| US25006 | u | TORNILLO BICROMAT. C/T M-16x70 | 8 | 0.5 | 4.00 |
| US25009 | u | TORNILLO BICROMAT. C/T M-20x80 | 12 | 1.14 | 13.68 |
| US25053 | u | JUNTA DE GOMA DIÁM. 100 mm | 1 | 1.26 | 1.26 |
| US25062 | u | JUNTA DE GOMA DIÁM. 200 mm | 1 | 4.49 | 4.49 |
| WW00300 | u | MATERIAL COMPLEMENTARIO O PZAS. ESPECIALES | 2 | 0.55 | 1.10 |
|  |  | Total |  |  | 241.14 |

**15SPD00140** u REDUCCIÓN BB 200X150 mm
Precio: 267.2
Reducción brida-brida 200x150 mm de fundición ductil PN-16, incluso adaptadores de fundición de diámetro 150 mm y diámetro 200 mm, tornillería, juntas de goma y anclaje con hormigón en masa. Medida la cantidad ejecutada.

| Código | Ud | Descripción | Rendimiento | Precio | Importe |
|---|---|---|---|---|---|
| TO01900 | h | OF. 1ª FONTANERO | 0.4 | 19.85 | 7.94 |
| TP00100 | h | PEÓN ESPECIAL | 0.4 | 18.9 | 7.56 |
| CH04120 | m3 | HORMIGÓN HM-20/P/40/I, SUMINISTRADO | 0.25 | 54.45 | 13.61 |
| US10627 | u | RED. BB F.D. 200x150 PN-16 | 1 | 83.37 | 83.37 |
| US10889 | u | ADAPT. ISO2531 (173-168) DIÁM. 150 | 1 | 50.9 | 50.90 |
| US10892 | u | ADAPT. ISO2531 (225-219) DIÁM. 200 | 1 | 72.92 | 72.92 |
| US25009 | u | TORNILLO BICROMAT. C/T M-20x80 | 20 | 1.14 | 22.80 |
| US25059 | u | JUNTA DE GOMA DIÁM. 150 mm | 1 | 2.51 | 2.51 |
| US25062 | u | JUNTA DE GOMA DIÁM. 200 mm | 1 | 4.49 | 4.49 |
| WW00300 | u | MATERIAL COMPLEMENTARIO O PZAS. ESPECIALES | 2 | 0.55 | 1.10 |
|  |  | Total |  |  | 267.2 |

**15SPD00200** u DERIVACIÓN "T" EEB 80X80 mm, JUNTA MEC.
Precio: 57.81
Derivación en "T" enchufe-enchufe 80x80 mm de fundición ductil con junta mecánica y salida brida diámetro 80 mm PN-16, incluso anclaje con hormigón HM-20. Medida la cantidad ejecutada.

| Código | Ud | Descripción | Rendimiento | Precio | Importe |
|---|---|---|---|---|---|
| TO01900 | h | OF. 1ª FONTANERO | 0.25 | 19.85 | 4.96 |
| TP00100 | h | PEÓN ESPECIAL | 0.25 | 18.9 | 4.73 |
| CH04120 | m3 | HORMIGÓN HM-20/P/40/I, SUMINISTRADO | 0.05 | 54.45 | 2.72 |
| US10650 | u | DERIV. "T" EEB 80x80 mm, J/MEC. | 1 | 44.3 | 44.30 |
| WW00300 | u | MATERIAL COMPLEMENTARIO O PZAS. ESPECIALES | 2 | 0.55 | 1.10 |
|  |  | Total |  |  | 57.81 |

**15SPD00205** u DERIVAC. "T" EEB 100X80/100 mm, JUNTA MEC.
Precio: 69.46
Derivación en "T" enchufe-enchufe 100x100 mm de fundición ductil con junta mecánica y salida brida diámetro 80/100 mm PN-16, incluso anclaje con hormigón HM-20. Medida la cantidad ejecutada.

| Código | Ud | Descripción | Rendimiento | Precio | Importe |
|---|---|---|---|---|---|
| TO01900 | h | OF. 1ª FONTANERO | 0.25 | 19.85 | 4.96 |
| TP00100 | h | PEÓN ESPECIAL | 0.25 | 18.9 | 4.73 |
| CH04120 | m3 | HORMIGÓN HM-20/P/40/I, SUMINISTRADO | 0.1 | 54.45 | 5.45 |
| US10653 | u | DERIV. "T" EEB 100x80/100, J/MEC. | 1 | 53.22 | 53.22 |
| WW00300 | u | MATERIAL COMPLEMENTARIO O PZAS. ESPECIALES | 2 | 0.55 | 1.10 |
|  |  | Total |  |  | 69.46 |

**15SPD00210** u DERIVAC. "T" EEB 150X80/150 mm, JUNTA MEC.
Precio: 102.85
Derivación en "T" enchufe-enchufe 150x150 mm de fundición ductil con junta mecánica y salida brida diámetro 80/150 mm PN-16, incluso anclaje con hormigón HM-20. Medida la cantidad ejecutada.

| Código | Ud | Descripción | Rendimiento | Precio | Importe |
|---|---|---|---|---|---|
| TO01900 | h | OF. 1ª FONTANERO | 0.333 | 19.85 | 6.61 |
| TP00100 | h | PEÓN ESPECIAL | 0.333 | 18.9 | 6.29 |
| CH04120 | m3 | HORMIGÓN HM-20/P/40/I, SUMINISTRADO | 0.2 | 54.45 | 10.89 |
| US10659 | u | DERIV. "T" EEB 150x80/150, J/MEC. | 1 | 77.96 | 77.96 |
| WW00300 | u | MATERIAL COMPLEMENTARIO O PZAS. ESPECIALES | 2 | 0.55 | 1.10 |
|  |  | Total |  |  | 102.85 |

**15SPD00215** u DERIVAC. "T" EEB 200X80/200 mm, JUNTA MEC.
Precio: 130.72
Derivación en "T" enchufe-enchufe 200x200 mm de fundición ductil con junta mecánica y salida brida diámetro 80/200 mm PN-16, incluso anclaje con hormigón HM-20. Medida la cantidad ejecutada.

| Código | Ud | Descripción | Rendimiento | Precio | Importe |
|---|---|---|---|---|---|
| TO01900 | h | OF. 1ª FONTANERO | 0.333 | 19.85 | 6.61 |
| TP00100 | h | PEÓN ESPECIAL | 0.333 | 18.9 | 6.29 |
| CH04120 | m3 | HORMIGÓN HM-20/P/40/I, SUMINISTRADO | 0.25 | 54.45 | 13.61 |
| US10662 | u | DERIV. "T" EEB 200x80/200, J/MEC. | 1 | 103.11 | 103.11 |
| WW00300 | u | MATERIAL COMPLEMENTARIO O PZAS. ESPECIALES | 2 | 0.55 | 1.10 |
|  |  | Total |  |  | 130.72 |

**15SPD00225** u DERIVACIÓN "T" BBB 80X80 mm
Precio: 165.25
Derivación en "T" brida-brida 80x80 mm y salida brida diámetro 80 mm, de fundición ductil PN-16, incluso adaptadores de fundición diámetro 80 mm, tornillería, juntas de goma y anclaje con hormigón HM-20. Medida la cantidad ejecutada.

| Código | Ud | Descripción | Rendimiento | Precio | Importe |
|---|---|---|---|---|---|
| TO01900 | h | OF. 1ª FONTANERO | 0.333 | 19.85 | 6.61 |
| TP00100 | h | PEÓN ESPECIAL | 0.333 | 18.9 | 6.29 |
| CH04120 | m3 | HORMIGÓN HM-20/P/40/I, SUMINISTRADO | 0.05 | 54.45 | 2.72 |
| US10675 | u | DERIV. "T" BBB 80x80 F.D. PN-16 | 1 | 73.73 | 73.73 |
| US10880 | u | ADAPT. ISO2531 (100-96) DIÁM. 80 | 2 | 32.31 | 64.62 |
| US25006 | u | TORNILLO BICROMAT. C/T M-16x70 | 16 | 0.5 | 8.00 |
| US25050 | u | JUNTA DE GOMA DIÁM. 80 mm | 2 | 1.09 | 2.18 |
| WW00300 | u | MATERIAL COMPLEMENTARIO O PZAS. ESPECIALES | 2 | 0.55 | 1.10 |
|  |  | Total |  |  | 165.25 |

**15SPD00230** u DERIVACIÓN "T" BBB 100X80/100 mm
Precio: 186.7
Derivación en "T" brida-brida 100x100 mm y salida brida diámetro 80/100 mm, de fundición ductil PN-16, incluso adaptadores de fundición diámetro 100 mm, tornillería, juntas de goma y anclaje con hormigón HM-20. Medida la cantidad ejecutada.

| Código | Ud | Descripción | Rendimiento | Precio | Importe |
|---|---|---|---|---|---|
| TO01900 | h | OF. 1ª FONTANERO | 0.333 | 19.85 | 6.61 |
| TP00100 | h | PEÓN ESPECIAL | 0.333 | 18.9 | 6.29 |
| CH04120 | m3 | HORMIGÓN HM-20/P/40/I, SUMINISTRADO | 0.1 | 54.45 | 5.45 |
| US10678 | u | DERIV. "T" BBB 100x80/100 PN-16 | 1 | 79.07 | 79.07 |
| US10883 | u | ADAPT. ISO2531 (121-116) DIÁM. 100 | 2 | 38.83 | 77.66 |
| US25006 | u | TORNILLO BICROMAT. C/T M-16x70 | 16 | 0.5 | 8.00 |
| US25053 | u | JUNTA DE GOMA DIÁM. 100 mm | 2 | 1.26 | 2.52 |
| WW00300 | u | MATERIAL COMPLEMENTARIO O PZAS. ESPECIALES | 2 | 0.55 | 1.10 |
|  |  | Total |  |  | 186.7 |

**15SPD00235** u DERIVACIÓN "T" BBB 150X80/150 mm
Precio: 274.5
Derivación en "T" brida-brida 150x150 mm y salida brida diámetro 80/150 mm, de fundición ductil PN-16, incluso adaptadores de fundición diámetro 150 mm, tornillería, juntas de goma y anclaje con hormigón HM-20. Medida la cantidad ejecutada.

| Código | Ud | Descripción | Rendimiento | Precio | Importe |
|---|---|---|---|---|---|
| TO01900 | h | OF. 1ª FONTANERO | 0.4 | 19.85 | 7.94 |
| TP00100 | h | PEÓN ESPECIAL | 0.4 | 18.9 | 7.56 |
| CH04120 | m3 | HORMIGÓN HM-20/P/40/I, SUMINISTRADO | 0.2 | 54.45 | 10.89 |
| US10684 | u | DERIV. "T" BBB 150x80/150 PN-16 | 1 | 121.95 | 121.95 |
| US10889 | u | ADAPT. ISO2531 (173-168) DIÁM. 150 | 2 | 50.9 | 101.80 |
| US25009 | u | TORNILLO BICROMAT. C/T M-20x80 | 16 | 1.14 | 18.24 |
| US25059 | u | JUNTA DE GOMA DIÁM. 150 mm | 2 | 2.51 | 5.02 |
| WW00300 | u | MATERIAL COMPLEMENTARIO O PZAS. ESPECIALES | 2 | 0.55 | 1.10 |
|  |  | Total |  |  | 274.5 |

**15SPD00240** u DERIVACIÓN "T" BBB 200X80/100 mm
Precio: 390.58
Derivación en "T" brida-brida 200x200 mm y salida brida diámetro 80/100 mm, de fundición ductil PN-16, incluso adaptadores de fundición diámetro 200 mm, tornillería, juntas de goma y anclaje con hormigón HM-20. Medida la cantidad ejecutada.

| Código | Ud | Descripción | Rendimiento | Precio | Importe |
|---|---|---|---|---|---|
| TO01900 | h | OF. 1ª FONTANERO | 0.4 | 19.85 | 7.94 |
| TP00100 | h | PEÓN ESPECIAL | 0.4 | 18.9 | 7.56 |
| CH04120 | m3 | HORMIGÓN HM-20/P/40/I, SUMINISTRADO | 0.25 | 54.45 | 13.61 |
| US10687 | u | DERIV. "T" BBB 200x80/100 PN-16 | 1 | 178.19 | 178.19 |
| US10892 | u | ADAPT. ISO2531 (225-219) DIÁM. 200 | 2 | 72.92 | 145.84 |
| US25009 | u | TORNILLO BICROMAT. C/T M-20x80 | 24 | 1.14 | 27.36 |
| US25062 | u | JUNTA DE GOMA DIÁM. 200 mm | 2 | 4.49 | 8.98 |
| WW00300 | u | MATERIAL COMPLEMENTARIO O PZAS. ESPECIALES | 2 | 0.55 | 1.10 |
|  |  | Total |  |  | 390.58 |

**15SPD00245** u DERIVACIÓN "T" BBB 200X150/200 mm
Precio: 439.62
Derivación en "T" brida-brida 200x200 mm y salida brida diámetro 150/200 mm, de fundición ductil PN-16, incluso adaptadores de fundición diámetro 200 mm, tornillería, juntas de goma y anclaje con hormigón HM-20. Medida la cantidad ejecutada.

| Código | Ud | Descripción | Rendimiento | Precio | Importe |
|---|---|---|---|---|---|
| TO01900 | h | OF. 1ª FONTANERO | 0.45 | 19.85 | 8.93 |
| TP00100 | h | PEÓN ESPECIAL | 0.45 | 18.9 | 8.51 |
| CH04120 | m3 | HORMIGÓN HM-20/P/40/I, SUMINISTRADO | 0.25 | 54.45 | 13.61 |
| US10700 | u | DERIV. "T" BBB 200x150/200 PN-16 | 1 | 225.29 | 225.29 |
| US10892 | u | ADAPT. ISO2531 (225-219) DIÁM. 200 | 2 | 72.92 | 145.84 |
| US25009 | u | TORNILLO BICROMAT. C/T M-20x80 | 24 | 1.14 | 27.36 |
| US25062 | u | JUNTA DE GOMA DIÁM. 200 mm | 2 | 4.49 | 8.98 |
| WW00300 | u | MATERIAL COMPLEMENTARIO O PZAS. ESPECIALES | 2 | 0.55 | 1.10 |
|  |  | Total |  |  | 439.62 |

**15SPD00300** u TAPÓN DIÁM. 80 mm
Precio: 55.12
Tapón diámetro 80 mm instalado con brida-enchufe diámetro 80 mm de fundición ductil PN-16 con junta mecánica y brida ciega diámetro 80 mm PN-16, incluso tornillería, junta de goma y anclaje con hormigón HM-20. Medida la cantidad ejecutada.

| Código | Ud | Descripción | Rendimiento | Precio | Importe |
|---|---|---|---|---|---|
| TO01900 | h | OF. 1ª FONTANERO | 0.25 | 19.85 | 4.96 |
| TP00100 | h | PEÓN ESPECIAL | 0.25 | 18.9 | 4.73 |
| CH04120 | m3 | HORMIGÓN HM-20/P/40/I, SUMINISTRADO | 0.05 | 54.45 | 2.72 |
| US10800 | u | BRIDA CIEGA F.D. DIÁM. 80 mm, PN-16 | 1 | 11.76 | 11.76 |
| US10825 | u | BRIDA ENCHUFE DIÁM. 80 mm, J/MEC. | 1 | 24.76 | 24.76 |
| US25006 | u | TORNILLO BICROMAT. C/T M-16x70 | 8 | 0.5 | 4.00 |
| US25050 | u | JUNTA DE GOMA DIÁM. 80 mm | 1 | 1.09 | 1.09 |
| WW00300 | u | MATERIAL COMPLEMENTARIO O PZAS. ESPECIALES | 2 | 0.55 | 1.10 |
|  |  | Total |  |  | 55.12 |

**15SPD00305** u TAPÓN DIÁM. 100 mm
Precio: 64.65
Tapón diámetro 100 mm instalado con brida-enchufe diámetro 100 mm de fundición ductil PN-16 con junta mecánica y brida ciega diámetro 100 mm PN-16, incluso tornillería, junta de goma y anclaje con hormigón HM-20. Medida la cantidad ejecutada.

| Código | Ud | Descripción | Rendimiento | Precio | Importe |
|---|---|---|---|---|---|
| TO01900 | h | OF. 1ª FONTANERO | 0.25 | 19.85 | 4.96 |
| TP00100 | h | PEÓN ESPECIAL | 0.25 | 18.9 | 4.73 |
| CH04120 | m3 | HORMIGÓN HM-20/P/40/I, SUMINISTRADO | 0.1 | 54.45 | 5.45 |
| US10803 | u | BRIDA CIEGA F.D. DIÁM. 100 mm, PN-16 | 1 | 13.82 | 13.82 |
| US10828 | u | BRIDA ENCHUFE DIÁM. 100 mm, J/MEC. | 1 | 29.33 | 29.33 |
| US25006 | u | TORNILLO BICROMAT. C/T M-16x70 | 8 | 0.5 | 4.00 |
| US25053 | u | JUNTA DE GOMA DIÁM. 100 mm | 1 | 1.26 | 1.26 |
| WW00300 | u | MATERIAL COMPLEMENTARIO O PZAS. ESPECIALES | 2 | 0.55 | 1.10 |
|  |  | Total |  |  | 64.65 |

**15SPD00310** u TAPÓN DIÁM. 150 mm
Precio: 98.55
Tapón diámetro 150 mm instalado con brida-enchufe diámetro 150 mm de fundición ductil PN-16 con junta mecánica y brida ciega diámetro 150 mm PN-16, incluso tornillería, junta de goma y anclaje con hormigón HM-20. Medida la cantidad ejecutada.

| Código | Ud | Descripción | Rendimiento | Precio | Importe |
|---|---|---|---|---|---|
| TO01900 | h | OF. 1ª FONTANERO | 0.333 | 19.85 | 6.61 |
| TP00100 | h | PEÓN ESPECIAL | 0.333 | 18.9 | 6.29 |
| CH04120 | m3 | HORMIGÓN HM-20/P/40/I, SUMINISTRADO | 0.2 | 54.45 | 10.89 |
| US10809 | u | BRIDA CIEGA F.D. DIÁM. 150 mm, PN-16 | 1 | 19.36 | 19.36 |
| US10834 | u | BRIDA ENCHUFE DIÁM. 150 mm, J/MEC. | 1 | 42.67 | 42.67 |
| US25009 | u | TORNILLO BICROMAT. C/T M-20x80 | 8 | 1.14 | 9.12 |
| US25059 | u | JUNTA DE GOMA DIÁM. 150 mm | 1 | 2.51 | 2.51 |
| WW00300 | u | MATERIAL COMPLEMENTARIO O PZAS. ESPECIALES | 2 | 0.55 | 1.10 |
|  |  | Total |  |  | 98.55 |

**15SPD00315** u TAPÓN DIÁM. 200 mm
Precio: 133.42
Tapón diámetro 200 mm instalado con brida-enchufe diámetro 200 mm de fundición ductil PN-16 con junta mecánica y brida ciega diámetro 200 mm PN-16, incluso tornillería, junta de goma y anclaje con hormigón HM-20. Medida la cantidad ejecutada.

| Código | Ud | Descripción | Rendimiento | Precio | Importe |
|---|---|---|---|---|---|
| TO01900 | h | OF. 1ª FONTANERO | 0.4 | 19.85 | 7.94 |
| TP00100 | h | PEÓN ESPECIAL | 0.4 | 18.9 | 7.56 |
| CH04120 | m3 | HORMIGÓN HM-20/P/40/I, SUMINISTRADO | 0.25 | 54.45 | 13.61 |
| US10812 | u | BRIDA CIEGA F.D. DIÁM. 200 mm, PN-16 | 1 | 27.66 | 27.66 |
| US10837 | u | BRIDA ENCHUFE DIÁM. 200 mm, J/MEC. | 1 | 57.38 | 57.38 |
| US25009 | u | TORNILLO BICROMAT. C/T M-20x80 | 12 | 1.14 | 13.68 |
| US25062 | u | JUNTA DE GOMA DIÁM. 200 mm | 1 | 4.49 | 4.49 |
| WW00300 | u | MATERIAL COMPLEMENTARIO O PZAS. ESPECIALES | 2 | 0.55 | 1.10 |
|  |  | Total |  |  | 133.42 |

**15SPD90405** u PASAMUROS DE ACERO INOX. 40 mm
Precio: 84.89
Pasamuros de diámetro interior de 40 mm, longitud 250 mm, fabricado con acero inoxidable de 2 mm de espesor, Incluso taladro, colocación y sellado. Medida la longitud ejecutado.

| Código | Ud | Descripción | Rendimiento | Precio | Importe |
|---|---|---|---|---|---|
| TO01900 | h | OF. 1ª FONTANERO | 0.25 | 19.85 | 4.96 |
| TP00100 | h | PEÓN ESPECIAL | 0.25 | 18.9 | 4.73 |
| IW04900 | u | TALADRO EN OBRA DE FABRICA DN80 | 1 | 30 | 30.00 |
| US26005 | u | PASAMUROS DE ACERO INOX. 40 mm | 1 | 30 | 30.00 |
| WW00300 | u | MATERIAL COMPLEMENTARIO O PZAS. ESPECIALES | 20 | 0.55 | 11.00 |
| WW00400 | u | PEQUEÑO MATERIAL | 14 | 0.3 | 4.20 |
|  |  | Total |  |  | 84.89 |

**15SPD90410** u PASAMUROS DE ACERO INOX. 63 mm
Precio: 89.89
Pasamuros de diámetro interior de 63 mm, longitud 250 mm, fabricado con acero inoxidable de 2 mm de espesor, Incluso taladro, colocación y sellado. Medida la cantidad ejecutada.

| Código | Ud | Descripción | Rendimiento | Precio | Importe |
|---|---|---|---|---|---|
| TO01900 | h | OF. 1ª FONTANERO | 0.25 | 19.85 | 4.96 |
| TP00100 | h | PEÓN ESPECIAL | 0.25 | 18.9 | 4.73 |
| IW04900 | u | TALADRO EN OBRA DE FABRICA DN80 | 1 | 30 | 30.00 |
| US26010 | u | PASAMUROS DE ACERO INOX. 63 mm | 1 | 35 | 35.00 |
| WW00300 | u | MATERIAL COMPLEMENTARIO O PZAS. ESPECIALES | 20 | 0.55 | 11.00 |
| WW00400 | u | PEQUEÑO MATERIAL | 14 | 0.3 | 4.20 |
|  |  | Total |  |  | 89.89 |

###### 15SPE Para polietileno

**15SPE00005** u CODO 45/90º DIÁM. 75 mm POLIETILENO PE50A, PN-10
Precio: 35.29
Codo 45/90º diámetro 75 mm de polietileno de alta densidad PE50A PN-10, incluso anclaje con hormigón HM-20 y p.p. de soldadura a tope de juntas. Medida la cantidad ejecutada.

| Código | Ud | Descripción | Rendimiento | Precio | Importe |
|---|---|---|---|---|---|
| TO01900 | h | OF. 1ª FONTANERO | 0.6 | 19.85 | 11.91 |
| TP00100 | h | PEÓN ESPECIAL | 0.15 | 18.9 | 2.84 |
| CH04120 | m3 | HORMIGÓN HM-20/P/40/I, SUMINISTRADO | 0.05 | 54.45 | 2.72 |
| US14000 | u | CODO POLIET. PE 50A PN-10 DIÁM. 75 mm | 1 | 16.72 | 16.72 |
| WW00300 | u | MATERIAL COMPLEMENTARIO O PZAS. ESPECIALES | 2 | 0.55 | 1.10 |
|  |  | Total |  |  | 35.29 |

**15SPE00010** u CODO 45/90º DIÁM. 90 mm POLIETILENO PE50A, PN-10
Precio: 42.07
Codo 45/90º diámetro 90 mm de polietileno de alta densidad PE50A PN-10, incluso anclaje con hormigón HM-20 y p.p. de soldadura a tope de juntas. Medida la cantidad ejecutada.

| Código | Ud | Descripción | Rendimiento | Precio | Importe |
|---|---|---|---|---|---|
| TO01900 | h | OF. 1ª FONTANERO | 0.6 | 19.85 | 11.91 |
| TP00100 | h | PEÓN ESPECIAL | 0.15 | 18.9 | 2.84 |
| CH04120 | m3 | HORMIGÓN HM-20/P/40/I, SUMINISTRADO | 0.1 | 54.45 | 5.45 |
| US14003 | u | CODO POLIET. PE 50A PN-10 DIÁM. 90 mm | 1 | 20.77 | 20.77 |
| WW00300 | u | MATERIAL COMPLEMENTARIO O PZAS. ESPECIALES | 2 | 0.55 | 1.10 |
|  |  | Total |  |  | 42.07 |

**15SPE00015** u CODO 45/90º DIÁM. 110 mm POLIETILENO PE50A, PN-10
Precio: 61.1
Codo 45/90º diámetro 110 mm de polietileno de alta densidad PE50A PN-10, incluso anclaje con hormigón HM-20 y p.p. de soldadura a tope de juntas. Medida la cantidad ejecutada.

| Código | Ud | Descripción | Rendimiento | Precio | Importe |
|---|---|---|---|---|---|
| TO01900 | h | OF. 1ª FONTANERO | 0.6 | 19.85 | 11.91 |
| TP00100 | h | PEÓN ESPECIAL | 0.15 | 18.9 | 2.84 |
| CH04120 | m3 | HORMIGÓN HM-20/P/40/I, SUMINISTRADO | 0.1 | 54.45 | 5.45 |
| US14006 | u | CODO POLIET. PE 50A PN-10 DIÁM. 110 mm | 1 | 39.8 | 39.80 |
| WW00300 | u | MATERIAL COMPLEMENTARIO O PZAS. ESPECIALES | 2 | 0.55 | 1.10 |
|  |  | Total |  |  | 61.1 |

**15SPE00020** u CODO 45/90º DIÁM. 125 mm POLIETILENO PE50A, PN-10
Precio: 73.04
Codo 45/90º diámetro 125 mm de polietileno de alta densidad PE50A PN-10, incluso anclaje con hormigón HM-20 y p.p. de soldadura a tope de juntas. Medida la cantidad ejecutada.

| Código | Ud | Descripción | Rendimiento | Precio | Importe |
|---|---|---|---|---|---|
| TO01900 | h | OF. 1ª FONTANERO | 0.6 | 19.85 | 11.91 |
| TP00100 | h | PEÓN ESPECIAL | 0.15 | 18.9 | 2.84 |
| CH04120 | m3 | HORMIGÓN HM-20/P/40/I, SUMINISTRADO | 0.15 | 54.45 | 8.17 |
| US14009 | u | CODO POLIET. PE 50A PN-10 DIÁM. 125 mm | 1 | 49.02 | 49.02 |
| WW00300 | u | MATERIAL COMPLEMENTARIO O PZAS. ESPECIALES | 2 | 0.55 | 1.10 |
|  |  | Total |  |  | 73.04 |

**15SPE00100** u REDUCCIÓN 90X75 mm POLIETILENO PE50A, PN-10
Precio: 85.89
Reducción 90x75 mm de polietileno de alta densidad PE50A PN-10, incluso anclaje con hormigón HM-20 y p.p. de soldadura a tope de juntas. Medida la cantidad ejecutada.

| Código | Ud | Descripción | Rendimiento | Precio | Importe |
|---|---|---|---|---|---|
| TO01900 | h | OF. 1ª FONTANERO | 0.6 | 19.85 | 11.91 |
| TP00100 | h | PEÓN ESPECIAL | 0.15 | 18.9 | 2.84 |
| CH04120 | m3 | HORMIGÓN HM-20/P/40/I, SUMINISTRADO | 0.1 | 54.45 | 5.45 |
| US14050 | u | RED. POLIETILENO PE50A PN-10 90x75 mm | 1 | 64.59 | 64.59 |
| WW00300 | u | MATERIAL COMPLEMENTARIO O PZAS. ESPECIALES | 2 | 0.55 | 1.10 |
|  |  | Total |  |  | 85.89 |

**15SPE00105** u REDUCCIÓN 110X75/90 mm POLIETILENO PE50A, PN-10
Precio: 42.04
Reducción 110x75/90 mm de polietileno de alta densidad PE50A PN-10, incluso anclaje con hormigón HM-20 y p.p. de soldadura a tope de juntas. Medida la cantidad ejecutada.

| Código | Ud | Descripción | Rendimiento | Precio | Importe |
|---|---|---|---|---|---|
| TO01900 | h | OF. 1ª FONTANERO | 0.6 | 19.85 | 11.91 |
| TP00100 | h | PEÓN ESPECIAL | 0.15 | 18.9 | 2.84 |
| CH04120 | m3 | HORMIGÓN HM-20/P/40/I, SUMINISTRADO | 0.1 | 54.45 | 5.45 |
| US14053 | u | RED. POLIETILENO PE50A PN-10 110x75/90 mm | 1 | 20.74 | 20.74 |
| WW00300 | u | MATERIAL COMPLEMENTARIO O PZAS. ESPECIALES | 2 | 0.55 | 1.10 |
|  |  | Total |  |  | 42.04 |

**15SPE00110** u REDUCCIÓN 125X75/110 mm POLIETILENO PE50A PN-10
Precio: 48.17
Reducción 125x75/110 mm de polietileno de alta densidad PE50A PN-10, incluso anclaje con hormigón HM-20 y p.p. de soldadura a tope de juntas. Medida la cantidad ejecutada.

| Código | Ud | Descripción | Rendimiento | Precio | Importe |
|---|---|---|---|---|---|
| TO01900 | h | OF. 1ª FONTANERO | 0.6 | 19.85 | 11.91 |
| TP00100 | h | PEÓN ESPECIAL | 0.15 | 18.9 | 2.84 |
| CH04120 | m3 | HORMIGÓN HM-20/P/40/I, SUMINISTRADO | 0.15 | 54.45 | 8.17 |
| US14059 | u | RED. POLIETILENO PE50A PN-10 125x75/110 mm | 1 | 24.15 | 24.15 |
| WW00300 | u | MATERIAL COMPLEMENTARIO O PZAS. ESPECIALES | 2 | 0.55 | 1.10 |
|  |  | Total |  |  | 48.17 |

**15SPE00200** u DERIVACIÓN "T" 75X75 mm POLIETILENO PE50A, PN-10
Precio: 37.39
Derivación en "T" 75x75 mm de polietileno alta densidad PE50A PN-10, con salida diámetro 75 mm, incluso anclaje con hormigón HM-20 y p.p. de soldadura a tope de juntas. Medida la cantidad ejecutada.

| Código | Ud | Descripción | Rendimiento | Precio | Importe |
|---|---|---|---|---|---|
| TO01900 | h | OF. 1ª FONTANERO | 0.6 | 19.85 | 11.91 |
| TP00100 | h | PEÓN ESPECIAL | 0.15 | 18.9 | 2.84 |
| CH04120 | m3 | HORMIGÓN HM-20/P/40/I, SUMINISTRADO | 0.05 | 54.45 | 2.72 |
| US14200 | u | "T" POLIETILENO PE50A PN-10 75x75 mm | 1 | 18.82 | 18.82 |
| WW00300 | u | MATERIAL COMPLEMENTARIO O PZAS. ESPECIALES | 2 | 0.55 | 1.10 |
|  |  | Total |  |  | 37.39 |

**15SPE00205** u DERIVACIÓN "T" 90X75/90 mm POLIETILENO PE50A PN-10
Precio: 49.97
Derivación en "T" 90x90 mm de polietileno alta densidad PE50A PN-10, con salida diámetro 75/90 mm, incluso anclaje con hormigón HM-20 y p.p. de soldadura a tope de juntas. Medida la cantidad ejecutada.

| Código | Ud | Descripción | Rendimiento | Precio | Importe |
|---|---|---|---|---|---|
| TO01900 | h | OF. 1ª FONTANERO | 0.6 | 19.85 | 11.91 |
| TP00100 | h | PEÓN ESPECIAL | 0.15 | 18.9 | 2.84 |
| CH04120 | m3 | HORMIGÓN HM-20/P/40/I, SUMINISTRADO | 0.1 | 54.45 | 5.45 |
| US14203 | u | "T" POLIETILENO PE50A PN-10 90x75/90 mm | 1 | 28.67 | 28.67 |
| WW00300 | u | MATERIAL COMPLEMENTARIO O PZAS. ESPECIALES | 2 | 0.55 | 1.10 |
|  |  | Total |  |  | 49.97 |

**15SPE00210** u DERIVACIÓN "T"110X75/110 mmPOLIETILENO PE50A PN-10
Precio: 61.08
Derivación en "T" 110x110 mm de polietileno alta densidad PE50A PN-10, con salida diámetro 75/110 mm, incluso anclaje con hormigón HM-20 y p.p. de soldadura a tope de juntas. Medida la cantidad ejecutada.

| Código | Ud | Descripción | Rendimiento | Precio | Importe |
|---|---|---|---|---|---|
| TO01900 | h | OF. 1ª FONTANERO | 0.6 | 19.85 | 11.91 |
| TP00100 | h | PEÓN ESPECIAL | 0.15 | 18.9 | 2.84 |
| CH04120 | m3 | HORMIGÓN HM-20/P/40/I, SUMINISTRADO | 0.1 | 54.45 | 5.45 |
| US14209 | u | "T" POLIETILENO PE50A PN-10 110x75/110 mm | 1 | 39.78 | 39.78 |
| WW00300 | u | MATERIAL COMPLEMENTARIO O PZAS. ESPECIALES | 2 | 0.55 | 1.10 |
|  |  | Total |  |  | 61.08 |

**15SPE00215** u DERIVACIÓN "T"125X75/125 mmPOLIETILENO PE50A PN-10
Precio: 78.87
Derivación en "T" 125x125 mm de polietileno alta densidad PE50A PN-10, con salida diámetro 75/125 mm, incluso anclaje con hormigón HM-20 y p.p. de soldadura a tope de juntas. Medida la cantidad ejecutada.

| Código | Ud | Descripción | Rendimiento | Precio | Importe |
|---|---|---|---|---|---|
| TO01900 | h | OF. 1ª FONTANERO | 0.6 | 19.85 | 11.91 |
| TP00100 | h | PEÓN ESPECIAL | 0.15 | 18.9 | 2.84 |
| CH04120 | m3 | HORMIGÓN HM-20/P/40/I, SUMINISTRADO | 0.15 | 54.45 | 8.17 |
| US14218 | u | "T" POLIETILENO PE50A PN-10 125x75/125 mm | 1 | 54.85 | 54.85 |
| WW00300 | u | MATERIAL COMPLEMENTARIO O PZAS. ESPECIALES | 2 | 0.55 | 1.10 |
|  |  | Total |  |  | 78.87 |

**15SPE00300** u TAPÓN DIÁM. 75 mm POLIETILENO PE50A PN-10
Precio: 26.62
Tapón diámetro 75 mm de polietileno alta densidad PE50A PN-10, incluso anclaje con hormigón HM-20 y p.p. de soldadura a tope de juntas. Medida la cantidad ejecutada.

| Código | Ud | Descripción | Rendimiento | Precio | Importe |
|---|---|---|---|---|---|
| TO01900 | h | OF. 1ª FONTANERO | 0.3 | 19.85 | 5.96 |
| TP00100 | h | PEÓN ESPECIAL | 0.15 | 18.9 | 2.84 |
| CH04120 | m3 | HORMIGÓN HM-20/P/40/I, SUMINISTRADO | 0.05 | 54.45 | 2.72 |
| US14400 | u | TAPÓN POLIETILENO PE50A PN-10 DIÁM. 75 mm | 1 | 14 | 14.00 |
| WW00300 | u | MATERIAL COMPLEMENTARIO O PZAS. ESPECIALES | 2 | 0.55 | 1.10 |
|  |  | Total |  |  | 26.62 |

**15SPE00305** u TAPÓN DIÁM. 90 mm POLIETILENO PE50A PN10
Precio: 35.9
Tapón diámetro 90 mm de polietileno alta densidad PE50A PN-10, incluso anclaje con hormigón HM-20 y p.p. de soldadura a tope de juntas. Medida la cantidad ejecutada.

| Código | Ud | Descripción | Rendimiento | Precio | Importe |
|---|---|---|---|---|---|
| TO01900 | h | OF. 1ª FONTANERO | 0.3 | 19.85 | 5.96 |
| TP00100 | h | PEÓN ESPECIAL | 0.15 | 18.9 | 2.84 |
| CH04120 | m3 | HORMIGÓN HM-20/P/40/I, SUMINISTRADO | 0.1 | 54.45 | 5.45 |
| US14403 | u | TAPÓN POLIETILENO PE50A PN-10 DIÁM. 90 mm | 1 | 20.55 | 20.55 |
| WW00300 | u | MATERIAL COMPLEMENTARIO O PZAS. ESPECIALES | 2 | 0.55 | 1.10 |
|  |  | Total |  |  | 35.9 |

**15SPE00310** u TAPÓN DIÁM. 110 mm POLIETILENO PE50A PN-10
Precio: 43.36
Tapón diámetro 110 mm de polietileno alta densidad PE50A PN-10, incluso anclaje con hormigón HM-20 y p.p. de soldadura a tope de juntas. Medida la cantidad ejecutada.

| Código | Ud | Descripción | Rendimiento | Precio | Importe |
|---|---|---|---|---|---|
| TO01900 | h | OF. 1ª FONTANERO | 0.3 | 19.85 | 5.96 |
| TP00100 | h | PEÓN ESPECIAL | 0.15 | 18.9 | 2.84 |
| CH04120 | m3 | HORMIGÓN HM-20/P/40/I, SUMINISTRADO | 0.1 | 54.45 | 5.45 |
| US14406 | u | TAPÓN POLIETILENO PE50A PN-10 DIÁM. 110 mm | 1 | 28.01 | 28.01 |
| WW00300 | u | MATERIAL COMPLEMENTARIO O PZAS. ESPECIALES | 2 | 0.55 | 1.10 |
|  |  | Total |  |  | 43.36 |

**15SPE00315** u 0
Precio: 48.81
Tapón diámetro 125 mm de polietileno alta densidad PE50A PN-10, incluso anclaje con hormigón HM-20 y p.p. de soldadura a tope de juntas. Medida la cantidad ejecutada.

| Código | Ud | Descripción | Rendimiento | Precio | Importe |
|---|---|---|---|---|---|
| TO01900 | h | OF. 1ª FONTANERO | 0.3 | 19.85 | 5.96 |
| TP00100 | h | PEÓN ESPECIAL | 0.15 | 18.9 | 2.84 |
| CH04120 | m3 | HORMIGÓN HM-20/P/40/I, SUMINISTRADO | 0.15 | 54.45 | 8.17 |
| US14409 | u | TAPÓN POLIETILENO PE50A PN-10 DIÁM. 125 mm | 1 | 30.74 | 30.74 |
| WW00300 | u | MATERIAL COMPLEMENTARIO O PZAS. ESPECIALES | 2 | 0.55 | 1.10 |
|  |  | Total |  |  | 48.81 |

###### 15SPF Para fibrocemento

**15SPF00005** u CODO LL 45/90º DIÁM. 80 A/F
Precio: 47
Codo 45/90º diámetro 80 mm de fundición gris y protección epoxi con extremos lisos, incluso uniones gibault diámetro 80 mm A/F y anclaje con hormigón HM-20. Medida la cantidad ejecutada.

| Código | Ud | Descripción | Rendimiento | Precio | Importe |
|---|---|---|---|---|---|
| TO01900 | h | OF. 1ª FONTANERO | 0.25 | 19.85 | 4.96 |
| TP00100 | h | PEÓN ESPECIAL | 0.25 | 18.9 | 4.73 |
| CH04120 | m3 | HORMIGÓN HM-20/P/40/I, SUMINISTRADO | 0.05 | 54.45 | 2.72 |
| US12000 | u | UNIÓN GIBAULT DIÁM. 80 A/F | 2 | 9.87 | 19.74 |
| US12050 | u | CODO LL DIÁM. 80 A/F | 1 | 13.75 | 13.75 |
| WW00300 | u | MATERIAL COMPLEMENTARIO O PZAS. ESPECIALES | 2 | 0.55 | 1.10 |
|  |  | Total |  |  | 47 |

**15SPF00010** u CODO LL 45/90º DIÁM. 100 A/D
Precio: 56.88
Codo 45/90º diámetro 100 mm de fundición gris y protección epoxi con extremos lisos, incluso uniones gibault diámetro 100 mm A/D y anclaje con hormigón HM-20. Medida la cantidad ejecutada.

| Código | Ud | Descripción | Rendimiento | Precio | Importe |
|---|---|---|---|---|---|
| TO01900 | h | OF. 1ª FONTANERO | 0.25 | 19.85 | 4.96 |
| TP00100 | h | PEÓN ESPECIAL | 0.25 | 18.9 | 4.73 |
| CH04120 | m3 | HORMIGÓN HM-20/P/40/I, SUMINISTRADO | 0.1 | 54.45 | 5.45 |
| US12003 | u | UNIÓN GIBAULT DIÁM. 100 A/D | 2 | 11.62 | 23.24 |
| US12053 | u | CODO LL DIÁM. 100 A/D | 1 | 17.4 | 17.40 |
| WW00300 | u | MATERIAL COMPLEMENTARIO O PZAS. ESPECIALES | 2 | 0.55 | 1.10 |
|  |  | Total |  |  | 56.88 |

**15SPF00015** u CODO LL 45/90º DIÁM. 150 A/D
Precio: 119.42
Codo 45/90º diámetro 150 mm de fundición gris y protección epoxi con extremos lisos, incluso uniones gibault diámetro 150 mm A/D y anclaje con hormigón HM-20. Medida la cantidad ejecutada.

| Código | Ud | Descripción | Rendimiento | Precio | Importe |
|---|---|---|---|---|---|
| TO01900 | h | OF. 1ª FONTANERO | 0.333 | 19.85 | 6.61 |
| TP00100 | h | PEÓN ESPECIAL | 0.333 | 18.9 | 6.29 |
| CH04120 | m3 | HORMIGÓN HM-20/P/40/I, SUMINISTRADO | 0.2 | 54.45 | 10.89 |
| US12015 | u | UNIÓN GIBAULT DIÁM. 150 A/D | 2 | 25.36 | 50.72 |
| US12065 | u | CODO LL DIÁM. 150 A/D | 1 | 43.81 | 43.81 |
| WW00300 | u | MATERIAL COMPLEMENTARIO O PZAS. ESPECIALES | 2 | 0.55 | 1.10 |
|  |  | Total |  |  | 119.42 |

**15SPF00020** u CODO LL 45/90º DIÁM. 200 D
Precio: 207.96
Codo 45/90º diámetro 200 mm de fundición gris y protección epoxi con extremos lisos, incluso uniones gibault diámetro 200 mm d y anclaje con hormigón HM-20. Medida la cantidad ejecutada.

| Código | Ud | Descripción | Rendimiento | Precio | Importe |
|---|---|---|---|---|---|
| TO01900 | h | OF. 1ª FONTANERO | 0.4 | 19.85 | 7.94 |
| TP00100 | h | PEÓN ESPECIAL | 0.4 | 18.9 | 7.56 |
| CH04120 | m3 | HORMIGÓN HM-20/P/40/I, SUMINISTRADO | 0.25 | 54.45 | 13.61 |
| US12024 | u | UNIÓN GIBAULT DIÁM. 200 D | 2 | 43.06 | 86.12 |
| US12074 | u | CODO LL DIÁM. 200 D | 1 | 91.63 | 91.63 |
| WW00300 | u | MATERIAL COMPLEMENTARIO O PZAS. ESPECIALES | 2 | 0.55 | 1.10 |
|  |  | Total |  |  | 207.96 |

**15SPF00050** u CODO BB 22/45/90º DIÁM. 80, PN-16
Precio: 163.28
Codo brida-brida 22/45/90º diámetro 80 mm de fundición ductil PN-16, incluso bridas de gran tolerancia diámetro 80 mm, tornillería, juntas de goma y anclaje con hormigón HM-20. Medida la cantidad ejecutada.

| Código | Ud | Descripción | Rendimiento | Precio | Importe |
|---|---|---|---|---|---|
| TO01900 | h | OF. 1ª FONTANERO | 0.333 | 19.85 | 6.61 |
| TP00100 | h | PEÓN ESPECIAL | 0.333 | 18.9 | 6.29 |
| CH04120 | m3 | HORMIGÓN HM-20/P/40/I, SUMINISTRADO | 0.05 | 54.45 | 2.72 |
| US10525 | u | CODO BB F.D. DIÁM. 80 mm, PN-16 | 1 | 42.4 | 42.40 |
| US12125 | u | BRIDA GRAN TOLER. DIÁM. 80 | 2 | 46.99 | 93.98 |
| US25006 | u | TORNILLO BICROMAT. C/T M-16x70 | 16 | 0.5 | 8.00 |
| US25050 | u | JUNTA DE GOMA DIÁM. 80 mm | 2 | 1.09 | 2.18 |
| WW00300 | u | MATERIAL COMPLEMENTARIO O PZAS. ESPECIALES | 2 | 0.55 | 1.10 |
|  |  | Total |  |  | 163.28 |

**15SPF00055** u CODO BB 22/45/90º DIÁM. 100, PN-16
Precio: 193.31
Codo brida-brida 22/45/90º diámetro 100 mm de fundición ductil PN-16, incluso bridas de gran tolerancia diámetro 100 mm, tornillería, juntas de goma y anclaje con hormigón HM-20. Medida la cantidad ejecutada.

| Código | Ud | Descripción | Rendimiento | Precio | Importe |
|---|---|---|---|---|---|
| TO01900 | h | OF. 1ª FONTANERO | 0.333 | 19.85 | 6.61 |
| TP00100 | h | PEÓN ESPECIAL | 0.333 | 18.9 | 6.29 |
| CH04120 | m3 | HORMIGÓN HM-20/P/40/I, SUMINISTRADO | 0.1 | 54.45 | 5.45 |
| US10528 | u | CODO BB F.D. DIÁM. 100 mm, PN-16 | 1 | 51.02 | 51.02 |
| US12131 | u | BRIDA GRAN TOLER. DIÁM. 100 | 2 | 56.16 | 112.32 |
| US25006 | u | TORNILLO BICROMAT. C/T M-16x70 | 16 | 0.5 | 8.00 |
| US25053 | u | JUNTA DE GOMA DIÁM. 100 mm | 2 | 1.26 | 2.52 |
| WW00300 | u | MATERIAL COMPLEMENTARIO O PZAS. ESPECIALES | 2 | 0.55 | 1.10 |
|  |  | Total |  |  | 193.31 |

**15SPF00060** u CODO BB 22/45/90º DIÁM. 150 mm, PN-16
Precio: 310.92
Codo brida-brida 22/45/90º diámetro 150 mm de fundición ductil PN-16, incluso bridas de gran tolerancia diámetro 150 mm, tornillería, juntas de goma y anclaje con hormigón HM-20. Medida la cantidad ejecutada.

| Código | Ud | Descripción | Rendimiento | Precio | Importe |
|---|---|---|---|---|---|
| TO01900 | h | OF. 1ª FONTANERO | 0.4 | 19.85 | 7.94 |
| TP00100 | h | PEÓN ESPECIAL | 0.4 | 18.9 | 7.56 |
| CH04120 | m3 | HORMIGÓN HM-20/P/40/I, SUMINISTRADO | 0.2 | 54.45 | 10.89 |
| US10534 | u | CODO BB F.D. DIÁM. 150 mm, PN-16 | 1 | 81.41 | 81.41 |
| US12143 | u | BRIDA GRAN TOLER. DIÁM. 150 | 2 | 89.38 | 178.76 |
| US25009 | u | TORNILLO BICROMAT. C/T M-20x80 | 16 | 1.14 | 18.24 |
| US25059 | u | JUNTA DE GOMA DIÁM. 150 mm | 2 | 2.51 | 5.02 |
| WW00300 | u | MATERIAL COMPLEMENTARIO O PZAS. ESPECIALES | 2 | 0.55 | 1.10 |
|  |  | Total |  |  | 310.92 |

**15SPF00065** u CODO BB 22/45/90º DIÁM. 200 mm, PN-16
Precio: 440.31
Codo brida-brida 22/45/90º diámetro 200 mm de fundición ductil PN-16, incluso bridas de gran tolerancia diámetro 200 mm, tornillería, juntas de goma y anclaje con hormigón HM-20. Medida la cantidad ejecutada.

| Código | Ud | Descripción | Rendimiento | Precio | Importe |
|---|---|---|---|---|---|
| TO01900 | h | OF. 1ª FONTANERO | 0.45 | 19.85 | 8.93 |
| TP00100 | h | PEÓN ESPECIAL | 0.45 | 18.9 | 8.51 |
| CH04120 | m3 | HORMIGÓN HM-20/P/40/I, SUMINISTRADO | 0.25 | 54.45 | 13.61 |
| US10537 | u | CODO BB F.D. DIÁM. 200 mm, PN-16 | 1 | 145.46 | 145.46 |
| US12149 | u | BRIDA GRAN TOLER. (236/218) DIÁM. 200 | 2 | 113.18 | 226.36 |
| US25009 | u | TORNILLO BICROMAT. C/T M-20x80 | 24 | 1.14 | 27.36 |
| US25062 | u | JUNTA DE GOMA DIÁM. 200 mm | 2 | 4.49 | 8.98 |
| WW00300 | u | MATERIAL COMPLEMENTARIO O PZAS. ESPECIALES | 2 | 0.55 | 1.10 |
|  |  | Total |  |  | 440.31 |

**15SPF00100** u REDUCCIÓN LL 100 A/Dx80 A/F
Precio: 49.39
Reducción 100 A/Dx80 A/F mm, de fundición gris y protección con pintura epoxi, con extremos lisos, incluso uniones gibault diámetro 80 mm A/F y diámetro 100 mm A/D y anclaje con hormigón HM-20. Medida la cantidad ejecutada.

| Código | Ud | Descripción | Rendimiento | Precio | Importe |
|---|---|---|---|---|---|
| TO01900 | h | OF. 1ª FONTANERO | 0.25 | 19.85 | 4.96 |
| TP00100 | h | PEÓN ESPECIAL | 0.25 | 18.9 | 4.73 |
| CH04120 | m3 | HORMIGÓN HM-20/P/40/I, SUMINISTRADO | 0.1 | 54.45 | 5.45 |
| US12000 | u | UNIÓN GIBAULT DIÁM. 80 A/F | 1 | 9.87 | 9.87 |
| US12003 | u | UNIÓN GIBAULT DIÁM. 100 A/D | 1 | 11.62 | 11.62 |
| US12077 | u | REDUCCIÓN LL 100 A/Dx80 A/F | 1 | 11.66 | 11.66 |
| WW00300 | u | MATERIAL COMPLEMENTARIO O PZAS. ESPECIALES | 2 | 0.55 | 1.10 |
|  |  | Total |  |  | 49.39 |

**15SPF00105** u REDUCCIÓN LL 150 A/Dx100 A/D
Precio: 91.81
Reducción 150 A/Dx100 A/D mm, de fundición gris y protección con pintura epoxi, con extremos lisos, incluso uniones gibault diámetro 100 mm A/F y diámetro 150 mm A/D y anclaje con hormigón HM-20. Medida la cantidad ejecutada.

| Código | Ud | Descripción | Rendimiento | Precio | Importe |
|---|---|---|---|---|---|
| TO01900 | h | OF. 1ª FONTANERO | 0.333 | 19.85 | 6.61 |
| TP00100 | h | PEÓN ESPECIAL | 0.333 | 18.9 | 6.29 |
| CH04120 | m3 | HORMIGÓN HM-20/P/40/I, SUMINISTRADO | 0.2 | 54.45 | 10.89 |
| US12003 | u | UNIÓN GIBAULT DIÁM. 100 A/D | 1 | 11.62 | 11.62 |
| US12015 | u | UNIÓN GIBAULT DIÁM. 150 A/D | 1 | 25.36 | 25.36 |
| US12086 | u | REDUCCIÓN LL 150 A/Dx100 A/D | 1 | 29.94 | 29.94 |
| WW00300 | u | MATERIAL COMPLEMENTARIO O PZAS. ESPECIALES | 2 | 0.55 | 1.10 |
|  |  | Total |  |  | 91.81 |

**15SPF00110** u REDUCCIÓN LL 200 Dx150 A/D
Precio: 146.25
Reducción 200 Dx150 A/D mm, de fundición gris y protección con pintura epoxi, con extremos lisos, incluso uniones gibault diámetro 200 mm d y diámetro 150 mm A/D y anclaje con hormigón HM-20. Medida la cantidad ejecutada.Alada.

| Código | Ud | Descripción | Rendimiento | Precio | Importe |
|---|---|---|---|---|---|
| TO01900 | h | OF. 1ª FONTANERO | 0.4 | 19.85 | 7.94 |
| TP00100 | h | PEÓN ESPECIAL | 0.4 | 18.9 | 7.56 |
| CH04120 | m3 | HORMIGÓN HM-20/P/40/I, SUMINISTRADO | 0.25 | 54.45 | 13.61 |
| US12015 | u | UNIÓN GIBAULT DIÁM. 150 A/D | 1 | 25.36 | 25.36 |
| US12024 | u | UNIÓN GIBAULT DIÁM. 200 D | 1 | 43.06 | 43.06 |
| US12093 | u | REDUCCIÓN LL 200 Dx150 A/D | 1 | 47.62 | 47.62 |
| WW00300 | u | MATERIAL COMPLEMENTARIO O PZAS. ESPECIALES | 2 | 0.55 | 1.10 |
|  |  | Total |  |  | 146.25 |

**15SPF00125** u REDUCCIÓN BB 100X80 mm PN-16
Precio: 169.48
Reducción brida-brida 100x80 mm PN-16 de fundición ductil, incluso bridas de gran tolerancia diámetro 80 mm y diámetro 100 mm A/D, tornillería, juntas de goma y anclaje con hormigón HM-20. Medida la cantidad ejecutada.

| Código | Ud | Descripción | Rendimiento | Precio | Importe |
|---|---|---|---|---|---|
| TO01900 | h | OF. 1ª FONTANERO | 0.333 | 19.85 | 6.61 |
| TP00100 | h | PEÓN ESPECIAL | 0.333 | 18.9 | 6.29 |
| CH04120 | m3 | HORMIGÓN HM-20/P/40/I, SUMINISTRADO | 0.1 | 54.45 | 5.45 |
| US10600 | u | RED. BB F.D. 100x 80 PN-16 | 1 | 36.53 | 36.53 |
| US12125 | u | BRIDA GRAN TOLER. DIÁM. 80 | 1 | 46.99 | 46.99 |
| US12131 | u | BRIDA GRAN TOLER. DIÁM. 100 | 1 | 56.16 | 56.16 |
| US25006 | u | TORNILLO BICROMAT. C/T M-16x70 | 16 | 0.5 | 8.00 |
| US25050 | u | JUNTA DE GOMA DIÁM. 80 mm | 1 | 1.09 | 1.09 |
| US25053 | u | JUNTA DE GOMA DIÁM. 100 mm | 1 | 1.26 | 1.26 |
| WW00300 | u | MATERIAL COMPLEMENTARIO O PZAS. ESPECIALES | 2 | 0.55 | 1.10 |
|  |  | Total |  |  | 169.48 |

**15SPF00130** u REDUCCIÓN BB 150X100 mm PN-16
Precio: 241.39
Reducción brida-brida 150x100 mm PN-16 de fundición ductil, incluso bridas de gran tolerancia diámetro 100 mm A/D y diámetro 150 mm A/D, tornillería, juntas de goma y anclaje con hormigón HM-20. Medida la cantidad ejecutada.

| Código | Ud | Descripción | Rendimiento | Precio | Importe |
|---|---|---|---|---|---|
| TO01900 | h | OF. 1ª FONTANERO | 0.4 | 19.85 | 7.94 |
| TP00100 | h | PEÓN ESPECIAL | 0.4 | 18.9 | 7.56 |
| CH04120 | m3 | HORMIGÓN HM-20/P/40/I, SUMINISTRADO | 0.2 | 54.45 | 10.89 |
| US10609 | u | RED. BB F.D. 150x100 PN-16 | 1 | 51.47 | 51.47 |
| US12131 | u | BRIDA GRAN TOLER. DIÁM. 100 | 1 | 56.16 | 56.16 |
| US12143 | u | BRIDA GRAN TOLER. DIÁM. 150 | 1 | 89.38 | 89.38 |
| US25006 | u | TORNILLO BICROMAT. C/T M-16x70 | 8 | 0.5 | 4.00 |
| US25009 | u | TORNILLO BICROMAT. C/T M-20x80 | 8 | 1.14 | 9.12 |
| US25053 | u | JUNTA DE GOMA DIÁM. 100 mm | 1 | 1.26 | 1.26 |
| US25059 | u | JUNTA DE GOMA DIÁM. 150 mm | 1 | 2.51 | 2.51 |
| WW00300 | u | MATERIAL COMPLEMENTARIO O PZAS. ESPECIALES | 2 | 0.55 | 1.10 |
|  |  | Total |  |  | 241.39 |

**15SPF00135** u REDUCCIÓN BB 200X100 mm PN-16
Precio: 300.67
Reducción brida-brida 200x100 mm PN-16 de fundición ductil, incluso bridas de gran tolerancia diámetro 200 mm d y diámetro 100 mm A/D, tornillería, juntas de goma y anclaje con hormigón HM-20. Medida la cantidad ejecutada.

| Código | Ud | Descripción | Rendimiento | Precio | Importe |
|---|---|---|---|---|---|
| TO01900 | h | OF. 1ª FONTANERO | 0.45 | 19.85 | 8.93 |
| TP00100 | h | PEÓN ESPECIAL | 0.45 | 18.9 | 8.51 |
| CH04120 | m3 | HORMIGÓN HM-20/P/40/I, SUMINISTRADO | 0.25 | 54.45 | 13.61 |
| US10618 | u | RED. BB F.D. 200x100 PN-16 | 1 | 75.75 | 75.75 |
| US12131 | u | BRIDA GRAN TOLER. DIÁM. 100 | 1 | 56.16 | 56.16 |
| US12149 | u | BRIDA GRAN TOLER. (236/218) DIÁM. 200 | 1 | 113.18 | 113.18 |
| US25006 | u | TORNILLO BICROMAT. C/T M-16x70 | 8 | 0.5 | 4.00 |
| US25009 | u | TORNILLO BICROMAT. C/T M-20x80 | 12 | 1.14 | 13.68 |
| US25053 | u | JUNTA DE GOMA DIÁM. 100 mm | 1 | 1.26 | 1.26 |
| US25062 | u | JUNTA DE GOMA DIÁM. 200 mm | 1 | 4.49 | 4.49 |
| WW00300 | u | MATERIAL COMPLEMENTARIO O PZAS. ESPECIALES | 2 | 0.55 | 1.10 |
|  |  | Total |  |  | 300.67 |

**15SPF00140** u REDUCCIÓN BB 200X150 mm PN-16
Precio: 347.88
Reducción brida-brida 200x150 mm PN-16 de fundición ductil, incluso bridas de gran tolerancia diámetro 200 mm d y diámetro 150 mm A/D, tornillería, juntas de goma y anclaje con hormigón HM-20. Medida la cantidad ejecutada.

| Código | Ud | Descripción | Rendimiento | Precio | Importe |
|---|---|---|---|---|---|
| TO01900 | h | OF. 1ª FONTANERO | 0.45 | 19.85 | 8.93 |
| TP00100 | h | PEÓN ESPECIAL | 0.45 | 18.9 | 8.51 |
| CH04120 | m3 | HORMIGÓN HM-20/P/40/I, SUMINISTRADO | 0.25 | 54.45 | 13.61 |
| US10627 | u | RED. BB F.D. 200x150 PN-16 | 1 | 83.37 | 83.37 |
| US12143 | u | BRIDA GRAN TOLER. DIÁM. 150 | 1 | 89.38 | 89.38 |
| US12149 | u | BRIDA GRAN TOLER. (236/218) DIÁM. 200 | 1 | 113.18 | 113.18 |
| US25009 | u | TORNILLO BICROMAT. C/T M-20x80 | 20 | 1.14 | 22.80 |
| US25059 | u | JUNTA DE GOMA DIÁM. 150 mm | 1 | 2.51 | 2.51 |
| US25062 | u | JUNTA DE GOMA DIÁM. 200 mm | 1 | 4.49 | 4.49 |
| WW00300 | u | MATERIAL COMPLEMENTARIO O PZAS. ESPECIALES | 2 | 0.55 | 1.10 |
|  |  | Total |  |  | 347.88 |

**15SPF00200** u DERIVACIÓN "T" LBL 80X80 mm
Precio: 78.83
Derivación en "T" 80x80 mm de fundición ductil, con extremos lisos y salida brida diámetro 80 mm PN-16, incluso uniones gibault diámetro 80 mm A/F y anclaje con hormigón HM-20. Medida la cantidad ejecutada.

| Código | Ud | Descripción | Rendimiento | Precio | Importe |
|---|---|---|---|---|---|
| TO01900 | h | OF. 1ª FONTANERO | 0.25 | 19.85 | 4.96 |
| TP00100 | h | PEÓN ESPECIAL | 0.25 | 18.9 | 4.73 |
| CH04120 | m3 | HORMIGÓN HM-20/P/40/I, SUMINISTRADO | 0.05 | 54.45 | 2.72 |
| US12000 | u | UNIÓN GIBAULT DIÁM. 80 A/F | 2 | 9.87 | 19.74 |
| US12275 | u | DERIV. "T" LBL F.D. PN-16 80x80 | 1 | 45.58 | 45.58 |
| WW00300 | u | MATERIAL COMPLEMENTARIO O PZAS. ESPECIALES | 2 | 0.55 | 1.10 |
|  |  | Total |  |  | 78.83 |

**15SPF00205** u DERIVAC. "T" LBL 100X80/100 mm
Precio: 93.5
Derivación en "T" 100x100 mm de fundición ductil, con extremos lisos y salida brida diámetro 80/100 mm PN-16, incluso uniones gibault diámetro 100 mm A/D y anclaje con hormigón HM-20. Medida la cantidad ejecutada.

| Código | Ud | Descripción | Rendimiento | Precio | Importe |
|---|---|---|---|---|---|
| TO01900 | h | OF. 1ª FONTANERO | 0.25 | 19.85 | 4.96 |
| TP00100 | h | PEÓN ESPECIAL | 0.25 | 18.9 | 4.73 |
| CH04120 | m3 | HORMIGÓN HM-20/P/40/I, SUMINISTRADO | 0.1 | 54.45 | 5.45 |
| US12003 | u | UNIÓN GIBAULT DIÁM. 100 A/D | 2 | 11.62 | 23.24 |
| US12278 | u | DERIV. "T" LBL F.D. PN-16 100x80/1 | 1 | 54.02 | 54.02 |
| WW00300 | u | MATERIAL COMPLEMENTARIO O PZAS. ESPECIALES | 2 | 0.55 | 1.10 |
|  |  | Total |  |  | 93.5 |

**15SPF00210** u DERIVAC. "T" LBL 150X80/100 mm
Precio: 158.05
Derivación en "T" 150x150 mm de fundición ductil, con extremos lisos y salida brida diámetro 80/100 mm PN-16, incluso uniones gibault diámetro 150 mm A/D y anclaje con hormigón HM-20. Medida la cantidad ejecutada.

| Código | Ud | Descripción | Rendimiento | Precio | Importe |
|---|---|---|---|---|---|
| TO01900 | h | OF. 1ª FONTANERO | 0.333 | 19.85 | 6.61 |
| TP00100 | h | PEÓN ESPECIAL | 0.333 | 18.9 | 6.29 |
| CH04120 | m3 | HORMIGÓN HM-20/P/40/I, SUMINISTRADO | 0.2 | 54.45 | 10.89 |
| US12015 | u | UNIÓN GIBAULT DIÁM. 150 A/D | 2 | 25.36 | 50.72 |
| US12293 | u | DERIV. "T" LBL F.D. PN-16 150x80/1 | 1 | 82.44 | 82.44 |
| WW00300 | u | MATERIAL COMPLEMENTARIO O PZAS. ESPECIALES | 2 | 0.55 | 1.10 |
|  |  | Total |  |  | 158.05 |

**15SPF00215** u DERIVAC. "T" LBL 150X150 mm
Precio: 192.66
Derivación en "T" 150x150 mm de fundición ductil, con extremos lisos y salida brida diámetro 150 mm PN-16, incluso uniones gibault diámetro 150 mm A/D y anclaje con hormigón HM-20. Medida la cantidad ejecutada.

| Código | Ud | Descripción | Rendimiento | Precio | Importe |
|---|---|---|---|---|---|
| TO01900 | h | OF. 1ª FONTANERO | 0.333 | 19.85 | 6.61 |
| TP00100 | h | PEÓN ESPECIAL | 0.333 | 18.9 | 6.29 |
| CH04120 | m3 | HORMIGÓN HM-20/P/40/I, SUMINISTRADO | 0.2 | 54.45 | 10.89 |
| US12015 | u | UNIÓN GIBAULT DIÁM. 150 A/D | 2 | 25.36 | 50.72 |
| US12302 | u | DERIV. "T" LBL F.D. PN-16 150x150 | 1 | 117.05 | 117.05 |
| WW00300 | u | MATERIAL COMPLEMENTARIO O PZAS. ESPECIALES | 2 | 0.55 | 1.10 |
|  |  | Total |  |  | 192.66 |

**15SPF00220** u DERIVAC. "T" LBL 200X80/100 mm
Precio: 241.82
Derivación en "T" 200x200 mm de fundición ductil, con extremos lisos y salida brida diámetro 80/100 mm PN-16, incluso uniones gibault diámetro 200 mm d y anclaje con hormigón HM-20. Medida la cantidad ejecutada.

| Código | Ud | Descripción | Rendimiento | Precio | Importe |
|---|---|---|---|---|---|
| TO01900 | h | OF. 1ª FONTANERO | 0.4 | 19.85 | 7.94 |
| TP00100 | h | PEÓN ESPECIAL | 0.4 | 18.9 | 7.56 |
| CH04120 | m3 | HORMIGÓN HM-20/P/40/I, SUMINISTRADO | 0.25 | 54.45 | 13.61 |
| US12024 | u | UNIÓN GIBAULT DIÁM. 200 D | 2 | 43.06 | 86.12 |
| US12305 | u | DERIV. "T" LBL F.D. PN-16 200x80/1 | 1 | 125.49 | 125.49 |
| WW00300 | u | MATERIAL COMPLEMENTARIO O PZAS. ESPECIALES | 2 | 0.55 | 1.10 |
|  |  | Total |  |  | 241.82 |

**15SPF00225** u DERIVAC. "T" LBL 200X150 mm
Precio: 280.94
Derivación en "T" 200x200 mm de fundición ductil, con extremos lisos y salida brida diámetro 150 mm PN-16, incluso uniones gibault diámetro 200 mm d y anclaje con hormigón HM-20. Medida la cantidad ejecutada.

| Código | Ud | Descripción | Rendimiento | Precio | Importe |
|---|---|---|---|---|---|
| TO01900 | h | OF. 1ª FONTANERO | 0.4 | 19.85 | 7.94 |
| TP00100 | h | PEÓN ESPECIAL | 0.4 | 18.9 | 7.56 |
| CH04120 | m3 | HORMIGÓN HM-20/P/40/I, SUMINISTRADO | 0.25 | 54.45 | 13.61 |
| US12024 | u | UNIÓN GIBAULT DIÁM. 200 D | 2 | 43.06 | 86.12 |
| US12314 | u | DERIV. "T" LBL F.D. PN-16 200x150 | 1 | 164.61 | 164.61 |
| WW00300 | u | MATERIAL COMPLEMENTARIO O PZAS. ESPECIALES | 2 | 0.55 | 1.10 |
|  |  | Total |  |  | 280.94 |

**15SPF00230** u DERIVAC. "T" LBL 200X200 mm
Precio: 313.01
Derivación en "T" 200x200 mm de fundición ductil, con extremos lisos y salida brida diámetro 200 mm PN-16, incluso uniones gibault diámetro 200 mm d y anclaje con hormigón HM-20. Medida la cantidad ejecutada.

| Código | Ud | Descripción | Rendimiento | Precio | Importe |
|---|---|---|---|---|---|
| TO01900 | h | OF. 1ª FONTANERO | 0.4 | 19.85 | 7.94 |
| TP00100 | h | PEÓN ESPECIAL | 0.4 | 18.9 | 7.56 |
| CH04120 | m3 | HORMIGÓN HM-20/P/40/I, SUMINISTRADO | 0.25 | 54.45 | 13.61 |
| US12024 | u | UNIÓN GIBAULT DIÁM. 200 D | 2 | 43.06 | 86.12 |
| US12317 | u | DERIV. "T" LBL F.D. PN-16 200x200 | 1 | 196.68 | 196.68 |
| WW00300 | u | MATERIAL COMPLEMENTARIO O PZAS. ESPECIALES | 2 | 0.55 | 1.10 |
|  |  | Total |  |  | 313.01 |

**15SPF00250** u DERIVAC. "T" BBB 80X80 mm PN-16
Precio: 194.61
Derivación en "T" brida-brida-brida 80x80x80 mm PN-16, incluso bridas de gran tolerancia diámetro 80 mm A/F, tornillería, juntas de goma y anclaje con hormigón HM-20. Medida la cantidad ejecutada.

| Código | Ud | Descripción | Rendimiento | Precio | Importe |
|---|---|---|---|---|---|
| TO01900 | h | OF. 1ª FONTANERO | 0.333 | 19.85 | 6.61 |
| TP00100 | h | PEÓN ESPECIAL | 0.333 | 18.9 | 6.29 |
| CH04120 | m3 | HORMIGÓN HM-20/P/40/I, SUMINISTRADO | 0.05 | 54.45 | 2.72 |
| US10675 | u | DERIV. "T" BBB 80x80 F.D. PN-16 | 1 | 73.73 | 73.73 |
| US12125 | u | BRIDA GRAN TOLER. DIÁM. 80 | 2 | 46.99 | 93.98 |
| US25006 | u | TORNILLO BICROMAT. C/T M-16x70 | 16 | 0.5 | 8.00 |
| US25050 | u | JUNTA DE GOMA DIÁM. 80 mm | 2 | 1.09 | 2.18 |
| WW00300 | u | MATERIAL COMPLEMENTARIO O PZAS. ESPECIALES | 2 | 0.55 | 1.10 |
|  |  | Total |  |  | 194.61 |

**15SPF00255** u DERIV. "T" BBB 100X80/100 PN-16
Precio: 221.36
Derivación en "T" brida-brida-brida 100x100x80/100 mm PN-16, incluso bridas de gran tolerancia diámetro 100 mm A/D, tornillería, juntas de goma y anclaje con hormigón HM-20. Medida la cantidad ejecutada.

| Código | Ud | Descripción | Rendimiento | Precio | Importe |
|---|---|---|---|---|---|
| TO01900 | h | OF. 1ª FONTANERO | 0.333 | 19.85 | 6.61 |
| TP00100 | h | PEÓN ESPECIAL | 0.333 | 18.9 | 6.29 |
| CH04120 | m3 | HORMIGÓN HM-20/P/40/I, SUMINISTRADO | 0.1 | 54.45 | 5.45 |
| US10678 | u | DERIV. "T" BBB 100x80/100 PN-16 | 1 | 79.07 | 79.07 |
| US12131 | u | BRIDA GRAN TOLER. DIÁM. 100 | 2 | 56.16 | 112.32 |
| US25006 | u | TORNILLO BICROMAT. C/T M-16x70 | 16 | 0.5 | 8.00 |
| US25053 | u | JUNTA DE GOMA DIÁM. 100 mm | 2 | 1.26 | 2.52 |
| WW00300 | u | MATERIAL COMPLEMENTARIO O PZAS. ESPECIALES | 2 | 0.55 | 1.10 |
|  |  | Total |  |  | 221.36 |

**15SPF00260** u DERIV. "T" BBB 150X80/150 PN-16
Precio: 351.46
Derivación en "T" brida-brida-brida 150x150x80/150 mm PN-16, incluso bridas de gran tolerancia diámetro 150 mm A/D, tornillería, juntas de goma y anclaje con hormigón HM-20. Medida la cantidad ejecutada.

| Código | Ud | Descripción | Rendimiento | Precio | Importe |
|---|---|---|---|---|---|
| TO01900 | h | OF. 1ª FONTANERO | 0.4 | 19.85 | 7.94 |
| TP00100 | h | PEÓN ESPECIAL | 0.4 | 18.9 | 7.56 |
| CH04120 | m3 | HORMIGÓN HM-20/P/40/I, SUMINISTRADO | 0.2 | 54.45 | 10.89 |
| US10684 | u | DERIV. "T" BBB 150x80/150 PN-16 | 1 | 121.95 | 121.95 |
| US12143 | u | BRIDA GRAN TOLER. DIÁM. 150 | 2 | 89.38 | 178.76 |
| US25009 | u | TORNILLO BICROMAT. C/T M-20x80 | 16 | 1.14 | 18.24 |
| US25059 | u | JUNTA DE GOMA DIÁM. 150 mm | 2 | 2.51 | 5.02 |
| WW00300 | u | MATERIAL COMPLEMENTARIO O PZAS. ESPECIALES | 2 | 0.55 | 1.10 |
|  |  | Total |  |  | 351.46 |

**15SPF00265** u DERIV. "T" BBB 200X80/100 PN-16
Precio: 473.04
Derivación en "T" brida-brida-brida 200x200x80/100 mm PN-16, incluso bridas de gran tolerancia diámetro 200 mm d, tornillería, juntas de goma y anclaje con hormigón HM-20. Medida la cantidad ejecutada.

| Código | Ud | Descripción | Rendimiento | Precio | Importe |
|---|---|---|---|---|---|
| TO01900 | h | OF. 1ª FONTANERO | 0.45 | 19.85 | 8.93 |
| TP00100 | h | PEÓN ESPECIAL | 0.45 | 18.9 | 8.51 |
| CH04120 | m3 | HORMIGÓN HM-20/P/40/I, SUMINISTRADO | 0.25 | 54.45 | 13.61 |
| US10687 | u | DERIV. "T" BBB 200x80/100 PN-16 | 1 | 178.19 | 178.19 |
| US12149 | u | BRIDA GRAN TOLER. (236/218) DIÁM. 200 | 2 | 113.18 | 226.36 |
| US25009 | u | TORNILLO BICROMAT. C/T M-20x80 | 24 | 1.14 | 27.36 |
| US25062 | u | JUNTA DE GOMA DIÁM. 200 mm | 2 | 4.49 | 8.98 |
| WW00300 | u | MATERIAL COMPLEMENTARIO O PZAS. ESPECIALES | 2 | 0.55 | 1.10 |
|  |  | Total |  |  | 473.04 |

**15SPF00270** u DERIV. "T" BBB 200X150/200 PN-16
Precio: 520.14
Derivación en "T" brida-brida-brida 200x200x150/200 mm PN-16, incluso bridas de gran tolerancia diámetro 200 mm d, tornillería, juntas de goma y anclaje con hormigón HM-20. Medida la cantidad ejecutada.

| Código | Ud | Descripción | Rendimiento | Precio | Importe |
|---|---|---|---|---|---|
| TO01900 | h | OF. 1ª FONTANERO | 0.45 | 19.85 | 8.93 |
| TP00100 | h | PEÓN ESPECIAL | 0.45 | 18.9 | 8.51 |
| CH04120 | m3 | HORMIGÓN HM-20/P/40/I, SUMINISTRADO | 0.25 | 54.45 | 13.61 |
| US10700 | u | DERIV. "T" BBB 200x150/200 PN-16 | 1 | 225.29 | 225.29 |
| US12149 | u | BRIDA GRAN TOLER. (236/218) DIÁM. 200 | 2 | 113.18 | 226.36 |
| US25009 | u | TORNILLO BICROMAT. C/T M-20x80 | 24 | 1.14 | 27.36 |
| US25062 | u | JUNTA DE GOMA DIÁM. 200 mm | 2 | 4.49 | 8.98 |
| WW00300 | u | MATERIAL COMPLEMENTARIO O PZAS. ESPECIALES | 2 | 0.55 | 1.10 |
|  |  | Total |  |  | 520.14 |

**15SPF00300** u TAPÓN DIÁM. 80 mm A/F
Precio: 29.13
Tapón diámetro 80 mm A/F de fundición gris y protección con pintura epoxi, incluso anclaje con hormigón HM-20. Medida la cantidad ejecutada.

| Código | Ud | Descripción | Rendimiento | Precio | Importe |
|---|---|---|---|---|---|
| TO01900 | h | OF. 1ª FONTANERO | 0.25 | 19.85 | 4.96 |
| TP00100 | h | PEÓN ESPECIAL | 0.25 | 18.9 | 4.73 |
| CH04120 | m3 | HORMIGÓN HM-20/P/40/I, SUMINISTRADO | 0.05 | 54.45 | 2.72 |
| US12400 | u | TAPÓN DIÁM. 80 A/F FUND. GRIS. | 1 | 15.62 | 15.62 |
| WW00300 | u | MATERIAL COMPLEMENTARIO O PZAS. ESPECIALES | 2 | 0.55 | 1.10 |
|  |  | Total |  |  | 29.13 |

**15SPF00305** u TAPÓN DIÁM. 100 mm A/D
Precio: 39.81
Tapón diámetro 100 mm A/D de fundición gris y protección con pintura epoxi, incluso anclaje con hormigón HM-20. Medida la cantidad ejecutada.

| Código | Ud | Descripción | Rendimiento | Precio | Importe |
|---|---|---|---|---|---|
| TO01900 | h | OF. 1ª FONTANERO | 0.25 | 19.85 | 4.96 |
| TP00100 | h | PEÓN ESPECIAL | 0.25 | 18.9 | 4.73 |
| CH04120 | m3 | HORMIGÓN HM-20/P/40/I, SUMINISTRADO | 0.1 | 54.45 | 5.45 |
| US12403 | u | TAPÓN DIÁM. 100 A/D FUND. GRIS. | 1 | 23.57 | 23.57 |
| WW00300 | u | MATERIAL COMPLEMENTARIO O PZAS. ESPECIALES | 2 | 0.55 | 1.10 |
|  |  | Total |  |  | 39.81 |

**15SPF00310** u TAPÓN DIÁM. 150 mm A/D
Precio: 57.46
Tapón diámetro 150 mm A/D de fundición gris y protección con pintura epoxi, incluso anclaje con hormigón HM-20. Medida la cantidad ejecutada.

| Código | Ud | Descripción | Rendimiento | Precio | Importe |
|---|---|---|---|---|---|
| TO01900 | h | OF. 1ª FONTANERO | 0.333 | 19.85 | 6.61 |
| TP00100 | h | PEÓN ESPECIAL | 0.333 | 18.9 | 6.29 |
| CH04120 | m3 | HORMIGÓN HM-20/P/40/I, SUMINISTRADO | 0.2 | 54.45 | 10.89 |
| US12409 | u | TAPÓN DIÁM. 150 A/D FUND. GRIS. | 1 | 32.57 | 32.57 |
| WW00300 | u | MATERIAL COMPLEMENTARIO O PZAS. ESPECIALES | 2 | 0.55 | 1.10 |
|  |  | Total |  |  | 57.46 |

**15SPF00315** u TAPÓN DIÁM. 200 mm D
Precio: 81.44
Tapón diámetro 200 mm d de fundición gris y protección con pintura epoxi, incluso anclaje con hormigón HM-20. Medida la cantidad ejecutada.

| Código | Ud | Descripción | Rendimiento | Precio | Importe |
|---|---|---|---|---|---|
| TO01900 | h | OF. 1ª FONTANERO | 0.4 | 19.85 | 7.94 |
| TP00100 | h | PEÓN ESPECIAL | 0.4 | 18.9 | 7.56 |
| CH04120 | m3 | HORMIGÓN HM-20/P/40/I, SUMINISTRADO | 0.25 | 54.45 | 13.61 |
| US12418 | u | TAPÓN DIÁM. 200 D FUND. GRIS. | 1 | 51.23 | 51.23 |
| WW00300 | u | MATERIAL COMPLEMENTARIO O PZAS. ESPECIALES | 2 | 0.55 | 1.10 |
|  |  | Total |  |  | 81.44 |

###### 15SPP Para P.V.C.

**15SPP00005** u CODO EE 45/90º DIÁM. 90 mm PN-16, JUNTA ELAST.
Precio: 51.09
Codo enchufe-enchufe 45/90º diámetro 90 mm PN-16, de fundición ductil con junta elástica, incluso anclaje con hormigón HM-20. Medida la cantidad ejecutada.

| Código | Ud | Descripción | Rendimiento | Precio | Importe |
|---|---|---|---|---|---|
| TO01900 | h | OF. 1ª FONTANERO | 0.2 | 19.85 | 3.97 |
| TP00100 | h | PEÓN ESPECIAL | 0.2 | 18.9 | 3.78 |
| CH04120 | m3 | HORMIGÓN HM-20/P/40/I, SUMINISTRADO | 0.05 | 54.45 | 2.72 |
| US16003 | u | CODO EE 45/90º DIÁM. 90 mm FD. PN-16, J/E | 1 | 39.52 | 39.52 |
| WW00300 | u | MATERIAL COMPLEMENTARIO O PZAS. ESPECIALES | 2 | 0.55 | 1.10 |
|  |  | Total |  |  | 51.09 |

**15SPP00100** u REDUCCIÓN EE 90X75 mm PN-16, JUNTA ELAST.
Precio: 40.11
Reducción enchufe-enchufe 90x75 mm PN-16, de fundición ductil con junta elástica, incluso anclaje con hormigón HM-20. Medida la cantidad ejecutada.

| Código | Ud | Descripción | Rendimiento | Precio | Importe |
|---|---|---|---|---|---|
| TO01900 | h | OF. 1ª FONTANERO | 0.2 | 19.85 | 3.97 |
| TP00100 | h | PEÓN ESPECIAL | 0.2 | 18.9 | 3.78 |
| CH04120 | m3 | HORMIGÓN HM-20/P/40/I, SUMINISTRADO | 0.05 | 54.45 | 2.72 |
| US16050 | u | REDUC. EE 90x75 mm FD. PN-16, J/ELAST. | 1 | 28.54 | 28.54 |
| WW00300 | u | MATERIAL COMPLEMENTARIO O PZAS. ESPECIALES | 2 | 0.55 | 1.10 |
|  |  | Total |  |  | 40.11 |

**15SPP00200** u DERIVACIÓN EEB 90X80 mm PN-16, JUNTA ELAST.
Precio: 58.18
Derivación enchufe-enchufe-brida 90x80 mm PN-16, de fundición ductil con junta elástica, incluso anclaje con hormigón HM-20. Medida la cantidad ejecutada.

| Código | Ud | Descripción | Rendimiento | Precio | Importe |
|---|---|---|---|---|---|
| TO01900 | h | OF. 1ª FONTANERO | 0.2 | 19.85 | 3.97 |
| TP00100 | h | PEÓN ESPECIAL | 0.2 | 18.9 | 3.78 |
| CH04120 | m3 | HORMIGÓN HM-20/P/40/I, SUMINISTRADO | 0.05 | 54.45 | 2.72 |
| US16088 | u | DERIV. "T" FUND. 90x80 mm J/ELAST. | 1 | 46.61 | 46.61 |
| WW00300 | u | MATERIAL COMPLEMENTARIO O PZAS. ESPECIALES | 2 | 0.55 | 1.10 |
|  |  | Total |  |  | 58.18 |

**15SPP00300** u TAPÓN DIÁM. 90 mm PN-16, JUNTA ELAST.
Precio: 37.44
Tapón diámetro 90 mm PN-16, de fundición ductil con junta elástica, incluso anclaje con hormigón HM-20. Medida la cantidad ejecutada.

| Código | Ud | Descripción | Rendimiento | Precio | Importe |
|---|---|---|---|---|---|
| TO01900 | h | OF. 1ª FONTANERO | 0.2 | 19.85 | 3.97 |
| TP00100 | h | PEÓN ESPECIAL | 0.2 | 18.9 | 3.78 |
| CH04120 | m3 | HORMIGÓN HM-20/P/40/I, SUMINISTRADO | 0.05 | 54.45 | 2.72 |
| US16178 | u | TAPÓN DIÁM. 90 mm FD. PN-16, J/ELAST. | 1 | 25.87 | 25.87 |
| WW00300 | u | MATERIAL COMPLEMENTARIO O PZAS. ESPECIALES | 2 | 0.55 | 1.10 |
|  |  | Total |  |  | 37.44 |

###### 15SPW Varios (06/01/2008)

##### 15SV Válvulas

###### 15SVD Para fundición

**15SVD00005** u VÁLVULA COMP. A/E DIÁM. 80 mm ENTERRABLE PN-16
Precio: 247.28
Válvula de compuerta y asiento elástico diámetro 80 mm, enterrable, de fundición ductil con bridas PN-16, en conducción de fundición diámetro 80 mm, incluso brida-enchufe de fundición ductil diámetro 80 mm con junta mecánica, tornillería, juntas de goma, conjunto de maniobra y arqueta cilíndrica de fundición. Medida la cantidad ejecutada.

| Código | Ud | Descripción | Rendimiento | Precio | Importe |
|---|---|---|---|---|---|
| TO01900 | h | OF. 1ª FONTANERO | 1.25 | 19.85 | 24.81 |
| TP00100 | h | PEÓN ESPECIAL | 1 | 18.9 | 18.90 |
| US10825 | u | BRIDA ENCHUFE DIÁM. 80 mm, J/MEC. | 1 | 24.76 | 24.76 |
| US20100 | u | VAL. A/E ENT. PN16 DIÁM. 80 mm, I/C. MAN. | 1 | 149.94 | 149.94 |
| US20500 | u | CAJA PAVIM. CILIND. FUND., VAL. | 1 | 18.69 | 18.69 |
| US25006 | u | TORNILLO BICROMAT. C/T M-16x70 | 16 | 0.5 | 8.00 |
| US25050 | u | JUNTA DE GOMA DIÁM. 80 mm | 2 | 1.09 | 2.18 |
|  |  | Total |  |  | 247.28 |

**15SVD00010** u VÁLVULA COMP. A/E DIÁM. 10 mm mm ENTERRABLE PN-16
Precio: 269.7
Válvula de compuerta y asiento elástico diámetro 100 mm, enterrable, de fundición ductil con bridas PN-16, en conducción de fundición diámetro 100 mm, incluso brida-enchufe de fundición ductil diámetro 100 mm con junta mecánica, tornillería, juntas de goma, conjunto de maniobra y arqueta cilíndrica de fundición. Medida la cantidad ejecutada.

| Código | Ud | Descripción | Rendimiento | Precio | Importe |
|---|---|---|---|---|---|
| TO01900 | h | OF. 1ª FONTANERO | 1.25 | 19.85 | 24.81 |
| TP00100 | h | PEÓN ESPECIAL | 1 | 18.9 | 18.90 |
| US10828 | u | BRIDA ENCHUFE DIÁM. 100 mm, J/MEC. | 1 | 29.33 | 29.33 |
| US20103 | u | VAL. A/E ENT. PN16 DIÁM. 100 mm I/C. MAN. | 1 | 167.45 | 167.45 |
| US20500 | u | CAJA PAVIM. CILIND. FUND., VAL. | 1 | 18.69 | 18.69 |
| US25006 | u | TORNILLO BICROMAT. C/T M-16x70 | 16 | 0.5 | 8.00 |
| US25053 | u | JUNTA DE GOMA DIÁM. 100 mm | 2 | 1.26 | 2.52 |
|  |  | Total |  |  | 269.7 |

**15SVD00015** u VÁLVULA COMP. A/E DIÁM. 150 mm ENTERRABLE PN-16
Precio: 389.42
Válvula de compuerta y asiento elástico diámetro 150 mm, enterrable, de fundición ductil con bridas PN-16, en conducción de fundición diámetro 150 mm, incluso brida-enchufe de fundición ductil diámetro 150 mm con junta mecánica, tornillería, juntas de goma, conjunto de maniobra y arqueta cilíndrica de fundición. Medida la cantidad ejecutada.

| Código | Ud | Descripción | Rendimiento | Precio | Importe |
|---|---|---|---|---|---|
| TO01900 | h | OF. 1ª FONTANERO | 1.35 | 19.85 | 26.80 |
| TP00100 | h | PEÓN ESPECIAL | 1.1 | 18.9 | 20.79 |
| US10834 | u | BRIDA ENCHUFE DIÁM. 150 mm, J/MEC. | 1 | 42.67 | 42.67 |
| US20109 | u | VAL. A/E ENT. PN16 DIÁM. 150 mm I/C. MAN. | 1 | 257.21 | 257.21 |
| US20500 | u | CAJA PAVIM. CILIND. FUND., VAL. | 1 | 18.69 | 18.69 |
| US25009 | u | TORNILLO BICROMAT. C/T M-20x80 | 16 | 1.14 | 18.24 |
| US25059 | u | JUNTA DE GOMA DIÁM. 150 mm | 2 | 2.51 | 5.02 |
|  |  | Total |  |  | 389.42 |

**15SVD00020** u VÁLVULA COMP. A/E DIÁM. 20 mm mm ENTERRABLE PN-16
Precio: 566.95
Válvula de compuerta y asiento elástico diámetro 200 mm, enterrable, de fundición ductil con bridas PN-16, en conducción de fundición diámetro 200 mm, incluso brida-enchufe de fundición ductil diámetro 200 mm con junta mecánica, tornillería, juntas de goma, conjunto de maniobra y arqueta cilíndrica de fundición. Medida la cantidad ejecutada.

| Código | Ud | Descripción | Rendimiento | Precio | Importe |
|---|---|---|---|---|---|
| TO01900 | h | OF. 1ª FONTANERO | 1.5 | 19.85 | 29.78 |
| TP00100 | h | PEÓN ESPECIAL | 1.25 | 18.9 | 23.63 |
| US10837 | u | BRIDA ENCHUFE DIÁM. 200 mm, J/MEC. | 1 | 57.38 | 57.38 |
| US20112 | u | VAL. A/E ENT. PN16 DIÁM. 200 mm I/C. MAN. | 1 | 401.13 | 401.13 |
| US20500 | u | CAJA PAVIM. CILIND. FUND., VAL. | 1 | 18.69 | 18.69 |
| US25009 | u | TORNILLO BICROMAT. C/T M-20x80 | 24 | 1.14 | 27.36 |
| US25062 | u | JUNTA DE GOMA DIÁM. 200 mm | 2 | 4.49 | 8.98 |
|  |  | Total |  |  | 566.95 |

**15SVD90030** u VÁLVULA COMP. A/E DIÁM. 250 mm ENTERRABLE PN-16
Precio: 409.3
Válvula de compuerta y asiento elástico diámetrp 250 mm, enterrable, de fundición ductil con bridas PN-16, incluso equipamiento de accionamiento completo para su instalación enterrada, pequeño material y montaje; según CTE. Medida la cantidad ejecutada.

| Código | Ud | Descripción | Rendimiento | Precio | Importe |
|---|---|---|---|---|---|
| TO01900 | h | OF. 1ª FONTANERO | 1.35 | 19.85 | 26.80 |
| US20200 | u | VÁLV. COMP. EQUIPADA DIÁM. 250 mm PN-16 | 1 | 339.8 | 339.80 |
| WW00300 | u | MATERIAL COMPLEMENTARIO O PZAS. ESPECIALES | 70 | 0.55 | 38.50 |
| WW00400 | u | PEQUEÑO MATERIAL | 14 | 0.3 | 4.20 |
|  |  | Total |  |  | 409.3 |

###### 15SVE Para polietileno

**15SVE00005** u VÁLVULA COMP. A/E DIÁM. 80 mm ENTERRABLE PN-16
Precio: 256.61
Válvula de compuerta y asiento elástico diámetro 80 mm, enterrable, de fundición ductil con bridas PN-16, en conducción de polietileno diámetro 75 mm, incluso portabridas de polietileno diámetro 75 mm PE50A PN-10 con brida loca diámetro 80 mm PN-16, tornillería, juntas de goma, conjunto de maniobra, arqueta cilíndrica de fundición y p.p. de soldadura a tope de juntas. Medida la cantidad ejecutada.

| Código | Ud | Descripción | Rendimiento | Precio | Importe |
|---|---|---|---|---|---|
| TO01900 | h | OF. 1ª FONTANERO | 1.25 | 19.85 | 24.81 |
| TP00100 | h | PEÓN ESPECIAL | 1 | 18.9 | 18.90 |
| US14500 | u | PORTABR. PE, BRI. L. PN-16 DIÁM. 75 mm | 1 | 34.09 | 34.09 |
| US20100 | u | VAL. A/E ENT. PN16 DIÁM. 80 mm, I/C. MAN. | 1 | 149.94 | 149.94 |
| US20500 | u | CAJA PAVIM. CILIND. FUND., VAL. | 1 | 18.69 | 18.69 |
| US25006 | u | TORNILLO BICROMAT. C/T M-16x70 | 16 | 0.5 | 8.00 |
| US25050 | u | JUNTA DE GOMA DIÁM. 80 mm | 2 | 1.09 | 2.18 |
|  |  | Total |  |  | 256.61 |

**15SVE00010** u VÁLVULA COMP. A/E DIÁM. 80 mm ENTERRABLE PN-16
Precio: 263.21
Válvula de compuerta y asiento elástico diámetro 80 mm, enterrable, de fundición ductil con bridas PN-16, en conducción de polietileno diámetro 90 mm, incluso portabridas de polietileno diámetro 90 mm PE50A PN-10 con brida loca diámetro 80 mm PN-16, tornillería, juntas de goma, conjunto de maniobra, arqueta cilíndrica de fundición y p.p. de soldadura a tope de juntas. Medida la cantidad ejecutada.

| Código | Ud | Descripción | Rendimiento | Precio | Importe |
|---|---|---|---|---|---|
| TO01900 | h | OF. 1ª FONTANERO | 1.25 | 19.85 | 24.81 |
| TP00100 | h | PEÓN ESPECIAL | 1 | 18.9 | 18.90 |
| US14503 | u | PORTABR. PE, BRI. L. PN-16 DIÁM. 90 mm | 1 | 40.69 | 40.69 |
| US20100 | u | VAL. A/E ENT. PN16 DIÁM. 80 mm, I/C. MAN. | 1 | 149.94 | 149.94 |
| US20500 | u | CAJA PAVIM. CILIND. FUND., VAL. | 1 | 18.69 | 18.69 |
| US25006 | u | TORNILLO BICROMAT. C/T M-16x70 | 16 | 0.5 | 8.00 |
| US25050 | u | JUNTA DE GOMA DIÁM. 80 mm | 2 | 1.09 | 2.18 |
|  |  | Total |  |  | 263.21 |

**15SVE00015** u VÁLVULA COMP. A/E DIÁM. 10 mm ENTERRABLE PN-16
Precio: 287.85
Válvula de compuerta y asiento elástico diámetro 100 mm, enterrable, de fundición ductil con bridas PN-16, en conducción de polietileno diámetro 110 mm, incluso portabridas de polietileno diámetro 110 mm PE50A PN-10 con brida loca diámetro 100 mm PN-16, tornillería, juntas de goma, conjunto de maniobra, arqueta cilíndrica de fundición y p.p. de soldadura a tope de juntas. Medida la cantidad ejecutada.

| Código | Ud | Descripción | Rendimiento | Precio | Importe |
|---|---|---|---|---|---|
| TO01900 | h | OF. 1ª FONTANERO | 1.25 | 19.85 | 24.81 |
| TP00100 | h | PEÓN ESPECIAL | 1 | 18.9 | 18.90 |
| US14506 | u | PORTABR. PE, BRI. L. PN-16 DIÁM. 110 mm | 1 | 47.48 | 47.48 |
| US20103 | u | VAL. A/E ENT. PN16 DIÁM. 100 mm I/C. MAN. | 1 | 167.45 | 167.45 |
| US20500 | u | CAJA PAVIM. CILIND. FUND., VAL. | 1 | 18.69 | 18.69 |
| US25006 | u | TORNILLO BICROMAT. C/T M-16x70 | 16 | 0.5 | 8.00 |
| US25053 | u | JUNTA DE GOMA DIÁM. 100 mm | 2 | 1.26 | 2.52 |
|  |  | Total |  |  | 287.85 |

**15SVE00020** u VÁLVULA COMP. A/E DIÁM. 125 mm ENTERRABLE PN-16
Precio: 360
Válvula de compuerta y asiento elástico diámetro 125 mm, enterrable, de fundición ductil con bridas PN-16, en conducción de polietileno diámetro 125 mm, incluso portabridas de polietileno diámetro 125 mm PE50A PN-10 con brida loca diámetro 125 mm PN-16, tornillería, juntas de goma, conjunto de maniobra, arqueta cilíndrica de fundición y p.p. de soldadura a tope de juntas. Medida la cantidad ejecutada.

| Código | Ud | Descripción | Rendimiento | Precio | Importe |
|---|---|---|---|---|---|
| TO01900 | h | OF. 1ª FONTANERO | 1.25 | 19.85 | 24.81 |
| TP00100 | h | PEÓN ESPECIAL | 1 | 18.9 | 18.90 |
| US14509 | u | PORTABR. PE, BRI. L. PN-16 DIÁM. 125 mm | 1 | 56.18 | 56.18 |
| US20106 | u | VAL. A/E ENT. PN16 DIÁM. 125 mm I/C. MAN. | 1 | 229.84 | 229.84 |
| US20500 | u | CAJA PAVIM. CILIND. FUND., VAL. | 1 | 18.69 | 18.69 |
| US25006 | u | TORNILLO BICROMAT. C/T M-16x70 | 16 | 0.5 | 8.00 |
| US25056 | u | JUNTA DE GOMA DIÁM. 125 mm | 2 | 1.79 | 3.58 |
|  |  | Total |  |  | 360 |

###### 15SVF Para fibrocemento

**15SVF00005** u VÁLVULA COMP. A/E DIÁM. 80 mm ENTERRABLE PN-16
Precio: 288.2
Válvula de compuerta y asiento elástico diámetro 80 mm, enterrable, de fundición ductil con bridas PN-16, en conducción de fibrocemento diámetro 80 mm A/F, incluso brida de gran tolerancia de fundición ductil diámetro 80 mm A/F, tornillería, juntas de goma, conjunto de maniobra y arqueta cilíndrica de fundición. Medida la cantidad ejecutada.

| Código | Ud | Descripción | Rendimiento | Precio | Importe |
|---|---|---|---|---|---|
| TO01900 | h | OF. 1ª FONTANERO | 1.25 | 19.85 | 24.81 |
| TP00100 | h | PEÓN ESPECIAL | 1 | 18.9 | 18.90 |
| US12125 | u | BRIDA GRAN TOLER. DIÁM. 80 | 1 | 46.99 | 46.99 |
| US20100 | u | VAL. A/E ENT. PN16 DIÁM. 80 mm, I/C. MAN. | 1 | 149.94 | 149.94 |
| US20500 | u | CAJA PAVIM. CILIND. FUND., VAL. | 2 | 18.69 | 37.38 |
| US25006 | u | TORNILLO BICROMAT. C/T M-16x70 | 16 | 0.5 | 8.00 |
| US25050 | u | JUNTA DE GOMA DIÁM. 80 mm | 2 | 1.09 | 2.18 |
|  |  | Total |  |  | 288.2 |

**15SVF00010** u VÁLVULA COMP. A/E DIÁM. 100 mm ENTERRABLE PN-16
Precio: 296.53
Válvula de compuerta y asiento elástico diámetro 100 mm, enterrable, de fundición ductil con bridas PN-16, en conducción de fibrocemento diámetro 100 mm A/D, incluso brida de gran tolerancia de fundición ductil diámetro 100 mm A/D, tornillería, juntas de goma, conjunto de maniobra y arqueta cilíndrica de fundición. Medida la cantidad ejecutada.

| Código | Ud | Descripción | Rendimiento | Precio | Importe |
|---|---|---|---|---|---|
| TO01900 | h | OF. 1ª FONTANERO | 1.25 | 19.85 | 24.81 |
| TP00100 | h | PEÓN ESPECIAL | 1 | 18.9 | 18.90 |
| US12131 | u | BRIDA GRAN TOLER. DIÁM. 100 | 1 | 56.16 | 56.16 |
| US20103 | u | VAL. A/E ENT. PN16 DIÁM. 100 mm I/C. MAN. | 1 | 167.45 | 167.45 |
| US20500 | u | CAJA PAVIM. CILIND. FUND., VAL. | 1 | 18.69 | 18.69 |
| US25006 | u | TORNILLO BICROMAT. C/T M-16x70 | 16 | 0.5 | 8.00 |
| US25053 | u | JUNTA DE GOMA DIÁM. 100 mm | 2 | 1.26 | 2.52 |
|  |  | Total |  |  | 296.53 |

**15SVF00015** u VÁLVULA COMP. A/E DIÁM. 150 mm ENTERRABLE PN-16
Precio: 436.13
Válvula de compuerta y asiento elástico diámetro 150 mm, enterrable, de fundición ductil con bridas PN-16, en conducción de fibrocemento diámetro 150 mm A/D, incluso brida de gran tolerancia de fundición ductil diámetro 150 mm A/D, tornillería, juntas de goma, conjunto de maniobra y arqueta cilíndrica de fundición. Medida la cantidad ejecutada.

| Código | Ud | Descripción | Rendimiento | Precio | Importe |
|---|---|---|---|---|---|
| TO01900 | h | OF. 1ª FONTANERO | 1.35 | 19.85 | 26.80 |
| TP00100 | h | PEÓN ESPECIAL | 1.1 | 18.9 | 20.79 |
| US12143 | u | BRIDA GRAN TOLER. DIÁM. 150 | 1 | 89.38 | 89.38 |
| US20109 | u | VAL. A/E ENT. PN16 DIÁM. 150 mm I/C. MAN. | 1 | 257.21 | 257.21 |
| US20500 | u | CAJA PAVIM. CILIND. FUND., VAL. | 1 | 18.69 | 18.69 |
| US25009 | u | TORNILLO BICROMAT. C/T M-20x80 | 16 | 1.14 | 18.24 |
| US25059 | u | JUNTA DE GOMA DIÁM. 150 mm | 2 | 2.51 | 5.02 |
|  |  | Total |  |  | 436.13 |

**15SVF00020** u VÁLVULA COMP. A/E DIÁM. 200 mm ENTERRABLE PN-16
Precio: 622.75
Válvula de compuerta y asiento elástico diámetro 200 mm, enterrable, de fundición ductil con bridas PN-16, en conducción de fibrocemento diámetro 200 mm d, incluso brida de gran tolerancia de fundición ductil diámetro 200 mm d, tornillería, juntas de goma, conjunto de maniobra y arqueta cilíndrica de fundición. Medida la cantidad ejecutada.

| Código | Ud | Descripción | Rendimiento | Precio | Importe |
|---|---|---|---|---|---|
| TO01900 | h | OF. 1ª FONTANERO | 1.5 | 19.85 | 29.78 |
| TP00100 | h | PEÓN ESPECIAL | 1.25 | 18.9 | 23.63 |
| US12149 | u | BRIDA GRAN TOLER. (236/218) DIÁM. 200 | 1 | 113.18 | 113.18 |
| US20112 | u | VAL. A/E ENT. PN16 DIÁM. 200 mm I/C. MAN. | 1 | 401.13 | 401.13 |
| US20500 | u | CAJA PAVIM. CILIND. FUND., VAL. | 1 | 18.69 | 18.69 |
| US25009 | u | TORNILLO BICROMAT. C/T M-20x80 | 24 | 1.14 | 27.36 |
| US25062 | u | JUNTA DE GOMA DIÁM. 200 mm | 2 | 4.49 | 8.98 |
|  |  | Total |  |  | 622.75 |

###### 15SVP Para P.V.C.

**15SVP00005** u VÁLVULA COMP. A/E DIÁM. 80 mm ENTERRABLE PN-16
Precio: 250.59
Válvula de compuerta y asiento elástico diámetro 80 mm, enterrable, de fundición ductil con bridas PN-16, en conducción de PVC diámetro 90 mm, incluso brida-enchufe de fundición ductil diámetro 90/80 mm con junta elástica, tornillería, juntas de goma, conjunto de maniobra y arqueta cilíndrica de fundición. Medida la cantidad ejecutada.

| Código | Ud | Descripción | Rendimiento | Precio | Importe |
|---|---|---|---|---|---|
| TO01900 | h | OF. 1ª FONTANERO | 1.25 | 19.85 | 24.81 |
| TP00100 | h | PEÓN ESPECIAL | 1 | 18.9 | 18.90 |
| US16300 | u | BRIDA-ENCHUFE DIÁM. 90 FD. PN-16,J/E | 1 | 28.07 | 28.07 |
| US20100 | u | VAL. A/E ENT. PN16 DIÁM. 80 mm, I/C. MAN. | 1 | 149.94 | 149.94 |
| US20500 | u | CAJA PAVIM. CILIND. FUND., VAL. | 1 | 18.69 | 18.69 |
| US25006 | u | TORNILLO BICROMAT. C/T M-16x70 | 16 | 0.5 | 8.00 |
| US25050 | u | JUNTA DE GOMA DIÁM. 80 mm | 2 | 1.09 | 2.18 |
|  |  | Total |  |  | 250.59 |

###### 15SVW Varios

**15SVW00003** u VÁLVULA REDUCTORA DE PRESIÓN EN 100 mm
Precio: 792.26
Válvula reductora de presión tipo sandwich de doble clapeta colocada en conducción de 100 mm de diámetro interior, incluso arqueta de 1.60x1,20 m y 1,50 m de profundidad con tapa de hormigón armado, anclaje de hormigón HA-25 armado con acero B 400 S, excavación y relleno; construida según Ordenanza Municipal. Medida la cantidad ejecutada.

| Código | Ud | Descripción | Rendimiento | Precio | Importe |
|---|---|---|---|---|---|
| TO01900 | h | OF. 1ª FONTANERO | 0.25 | 19.85 | 4.96 |
| TO02100 | h | OFICIAL 1ª | 11 | 19.85 | 218.35 |
| TP00100 | h | PEÓN ESPECIAL | 10.82 | 18.9 | 204.50 |
| AGM00500 | m3 | MORTERO DE CEMENTO M5 (1:6) CEM II/A-L 32,5 N | 0.527 | 54.58 | 28.76 |
| CA00220 | kg | ACERO B 400 S | 5.38 | 0.68 | 3.66 |
| CH02920 | m3 | HORMIGÓN HA-25/P/20/IIa, SUMINISTRADO | 0.945 | 60.26 | 56.95 |
| FL01300 | mu | LADRILLO CERÁM. PERF. TALADRO PEQUEÑO REVESTIR 24x11,5x5 cm | 1.166 | 73.92 | 86.19 |
| SA00700 | m2 | TAPA DE HORMIGÓN ARMADO CON CERCO | 0.36 | 28.22 | 10.16 |
| US10828 | u | BRIDA ENCHUFE DIÁM. 100 mm, J/MEC. | 2 | 29.33 | 58.66 |
| US20120 | u | VÁLV. REDUCT. PRES. DIÁM. 100 mm SANDWICH | 1 | 117.87 | 117.87 |
| WW00300 | u | MATERIAL COMPLEMENTARIO O PZAS. ESPECIALES | 4 | 0.55 | 2.20 |
|  |  | Total |  |  | 792.26 |

##### 15SW Varios (06/01/2008)

###### 15SWA Arquetas

**15SWA00002** u ARQUETA DE 51X51 cm Y 1 m DE PROFUNDIDAD
Precio: 197.26
Arqueta de 51x51 cm y 1 m de profundidad media, formada por: solera de hormigón en masa conformación de pendientes, fábrica de ladrillo perforado enfoscada y bruñida por el interior, tapa de hormigón ligeramente armado con cerco de perfil laminado L 50.5 y conexión de tubos de entrada y salida, incluso excavación. Medida la cantidad ejecutada.

| Código | Ud | Descripción | Rendimiento | Precio | Importe |
|---|---|---|---|---|---|
| ATC00100 | h | CUADRILLA ALBAÑILERÍA, FORMADA POR OFICIAL 1ª Y PEÓN ESP. | 2.67 | 38.75 | 103.46 |
| TP00100 | h | PEÓN ESPECIAL | 2.5 | 18.9 | 47.25 |
| AGM00500 | m3 | MORTERO DE CEMENTO M5 (1:6) CEM II/A-L 32,5 N | 0.094 | 54.58 | 5.13 |
| CH04120 | m3 | HORMIGÓN HM-20/P/40/I, SUMINISTRADO | 0.108 | 54.45 | 5.88 |
| FL01300 | mu | LADRILLO CERÁM. PERF. TALADRO PEQUEÑO REVESTIR 24x11,5x5 cm | 0.176 | 73.92 | 13.01 |
| SA00600 | m | CERCO ARQUETA PNL-50,5 | 2.05 | 4.89 | 10.02 |
| SA00700 | m2 | TAPA DE HORMIGÓN ARMADO CON CERCO | 0.36 | 28.22 | 10.16 |
| WW00300 | u | MATERIAL COMPLEMENTARIO O PZAS. ESPECIALES | 1 | 0.55 | 0.55 |
| WW00400 | u | PEQUEÑO MATERIAL | 6 | 0.3 | 1.80 |
|  |  | Total |  |  | 197.26 |

###### 15SWC Contadores

**15SWC00001** u CONTADOR GENERAL DE 65 mm
Precio: 1491.46
Contador general de 65 mm de calibre, instalado en canalización de 75 mm de diámetro, incluso llaves de compuerta, grifo de comprobación, armario metálico y p.p. de manguitos, pasamuros, pequeño material y ayudas de albañilería; construido según Ordenanza Municipal. Medida la cantidad ejecutada.

| Código | Ud | Descripción | Rendimiento | Precio | Importe |
|---|---|---|---|---|---|
| ATC00100 | h | CUADRILLA ALBAÑILERÍA, FORMADA POR OFICIAL 1ª Y PEÓN ESP. | 1 | 38.75 | 38.75 |
| TO01900 | h | OF. 1ª FONTANERO | 1.5 | 19.85 | 29.78 |
| IF00400 | u | ARMARIO METÁLICO CONTADOR 1,30x0,60 m | 1 | 92.02 | 92.02 |
| IF07200 | u | CONTADOR GENERAL 65 mm | 1 | 643.9 | 643.90 |
| IF12700 | u | "GRIFO COMPROBACIÓN MIRILLA DIÁM. 3" | 1 | 507.61 | 507.61 |
| IF30200 | u | VÁLVULA COMPUERTA DIÁM. 3" (75/80 mm) | 2 | 88.45 | 176.90 |
| WW00300 | u | MATERIAL COMPLEMENTARIO O PZAS. ESPECIALES | 4 | 0.55 | 2.20 |
| WW00400 | u | PEQUEÑO MATERIAL | 1 | 0.3 | 0.30 |
|  |  | Total |  |  | 1491.46 |

###### 15SWP Pozos

**15SWP00005** u POZO DE REGISTRO CIRCULAR DE 1,20 m DE DIÁM.
Precio: 526.11
Pozo de registro circular de 1,20 m de diámetro y 1,50 m de profundidad media, formado por: solera de hormigón HM-20 de 20 cm de espesor con canaleta de fondo, fábrica de ladrillo perforado de 1 pie de espesor, enfoscado y bruñido por el interior, patés de hierro de 30 mm de diámetro, tapa y cerco de hierro fundido reforzado modelo municipal, incluso excavación y relleno; construido según Ordenanza Municipal. Medida la cantidad ejecutada.

| Código | Ud | Descripción | Rendimiento | Precio | Importe |
|---|---|---|---|---|---|
| TO01900 | h | OF. 1ª FONTANERO | 8 | 19.85 | 158.80 |
| TP00100 | h | PEÓN ESPECIAL | 8 | 18.9 | 151.20 |
| AGM00500 | m3 | MORTERO DE CEMENTO M5 (1:6) CEM II/A-L 32,5 N | 0.45 | 54.58 | 24.56 |
| CH04120 | m3 | HORMIGÓN HM-20/P/40/I, SUMINISTRADO | 0.75 | 54.45 | 40.84 |
| FL01000 | mu | LADRILLO CERÁM. PERF. TALADRO GRANDE PARA REVESTIR 24x11,5x5 cm | 0.575 | 136.51 | 78.49 |
| SW00700 | u | TAPA Y CERCO H. FUNDIDO DIÁM. 60 cm ROD. MEDIA | 1 | 54.47 | 54.47 |
| UA00700 | u | PATE DE HIERRO DIÁM. 30 mm | 4 | 3.75 | 15.00 |
| WW00300 | u | MATERIAL COMPLEMENTARIO O PZAS. ESPECIALES | 5 | 0.55 | 2.75 |
|  |  | Total |  |  | 526.11 |

###### 15SWW Varios (06/01/2008)

##### 15SY Ventosas (06/01/2008)

###### 15SYD Para fundición

**15SYD00050** u VENTOSA TRIF. DIÁM. 80 mm, EN DIÁM. 200 mm EEB
Precio: 1298.74
Ventosa trifuncional diámetro 80 mm de fundición ductil, en conducción de fundición diámetro 200 mm, instalada con derivación en "T" EEB 200x80 mm de fundición ductil de junta mecánica y válvula de corte de fundición ductil de asiento elástico diámetro 80 mm con bridas PN-16, incluso tornillería, juntas de goma, anclaje con hormigón HM-20 y pozo de registro circular de diámetro 1,20 m y 1,50 m de profundidad, formado por solera de hormigón HM-20 de 20 cm de espesor, fábrica de ladrillo perforado de diámetro pie de espesor, enfoscado y bruñido por el interior, patés de hierro recubierto de polipropileno y cerco y tapa de hierro fundido reforzado, excavación en tierras con medios mecánicos, relleno con medios manuales y compactado con pisón mecánico manual. Medida la cantidad ejecutada.

| Código | Ud | Descripción | Rendimiento | Precio | Importe |
|---|---|---|---|---|---|
| TO01900 | h | OF. 1ª FONTANERO | 1.75 | 19.85 | 34.74 |
| TP00100 | h | PEÓN ESPECIAL | 1.75 | 18.9 | 33.08 |
| CH04120 | m3 | HORMIGÓN HM-20/P/40/I, SUMINISTRADO | 0.25 | 54.45 | 13.61 |
| US10662 | u | DERIV. "T" EEB 200x80/200, J/MEC. | 1 | 103.11 | 103.11 |
| US20128 | u | VÁLV. COMP. A/E DIÁM. 80 mm PN-16 | 1 | 115.64 | 115.64 |
| US21003 | u | VENTOSA TRIF. DIÁM. 80 mm | 1 | 461.17 | 461.17 |
| US25006 | u | TORNILLO BICROMAT. C/T M-16x70 | 16 | 0.5 | 8.00 |
| US25050 | u | JUNTA DE GOMA DIÁM. 80 mm | 2 | 1.09 | 2.18 |
| 15SWP00005 | u | POZO DE REGISTRO CIRCULAR DE 1,20 m DE DIÁM. | 1 | 526.11 | 526.11 |
| WW00300 | u | MATERIAL COMPLEMENTARIO O PZAS. ESPECIALES | 2 | 0.55 | 1.10 |
|  |  | Total |  |  | 1298.74 |

###### 15SYE Para polietileno

**15SYE00025** u VENTOSA TRIF. DIÁM. 50 mm EN DIÁM. 125 mm
Precio: 1205.08
Ventosa trifuncional diámetro 50 mm de fundición ductil, en conducción de polietileno diámetro 125 mm, instalada con derivación en "T" 125x75 mm de polietileno PE 50 a PN-10, portabridas diámetro 75 mm con brida loca diámetro 80 mm PN-16, reducción brida-brida 80x50 mm y válvula de corte de fundición ductil de asiento elástico diámetro 50 mm con bridas PN-16, incluso tornillería, juntas de goma, anclaje con hormigón HM-20 y pozo de registro circular de diámetro 1,20 m y 1,50 m de profundidad, formado por solera de hormigón HM-20 de 20 cm de espesor, fábrica de ladrillo perforado de diámetro pie de espesor, enfoscado y bruñido por el interior, patés de hierro recubierto de polipropileno y cerco y tapa de hierro fundido reforzado, excavación en tierras con medios mecánicos, relleno con medios manuales y compactado con pisón mecánico manual. Medida la cantidad ejecutada.

| Código | Ud | Descripción | Rendimiento | Precio | Importe |
|---|---|---|---|---|---|
| TO01900 | h | OF. 1ª FONTANERO | 2.25 | 19.85 | 44.66 |
| TP00100 | h | PEÓN ESPECIAL | 1.5 | 18.9 | 28.35 |
| CH04120 | m3 | HORMIGÓN HM-20/P/40/I, SUMINISTRADO | 0.15 | 54.45 | 8.17 |
| US10575 | u | RED. BRIDA-BRIDA FD. 80x50 mm | 1 | 32.72 | 32.72 |
| US14218 | u | "T" POLIETILENO PE50A PN-10 125x75/125 mm | 1 | 54.85 | 54.85 |
| US14500 | u | PORTABR. PE, BRI. L. PN-16 DIÁM. 75 mm | 1 | 34.09 | 34.09 |
| US20125 | u | VÁLV. COMP. A/E DIÁM. 50 mm PN-16 | 1 | 101.14 | 101.14 |
| US21000 | u | VENTOSA TRIF. DIÁM. 50 mm | 1 | 358.62 | 358.62 |
| US25006 | u | TORNILLO BICROMAT. C/T M-16x70 | 24 | 0.5 | 12.00 |
| US25050 | u | JUNTA DE GOMA DIÁM. 80 mm | 3 | 1.09 | 3.27 |
| 15SWP00005 | u | POZO DE REGISTRO CIRCULAR DE 1,20 m DE DIÁM. | 1 | 526.11 | 526.11 |
| WW00300 | u | MATERIAL COMPLEMENTARIO O PZAS. ESPECIALES | 2 | 0.55 | 1.10 |
|  |  | Total |  |  | 1205.08 |

###### 15SYF Para fibrocemento

**15SYF00050** u VENTOSA TRIF. DIÁM. 80 mm, EN DIÁM. 200 mm BBB
Precio: 1647.29
Ventosa trifuncional diámetro 80 mm de fundición ductil, en conducción de fibrocemento diámetro 200 mm, instalada con derivación en "T" BBB 200x80 mm de fundición ductil PN-16, bridas de gran tolerancia diámetro 200 mm y válvula de corte de fundición ductil de asiento elástico diámetro 80 mm con bridas PN-16, incluso tornillería, juntas de goma, anclaje con hormigón HM-20 y pozo de registro circular de diámetro 1,20 m y 1,50 m de profundidad, formado por solera de hormigón HM-20 de 20 cm de espesor, fábrica de ladrillo perforado de diámetro pie de espesor, enfoscado y bruñido por el interior, patés de hierro recubierto de polipropileno y cerco y tapa de hierro fundido reforzado, excavación en tierras con medios mecánicos, relleno con medios manuales y compactado con pisón mecánico manual. Medida la cantidad ejecutada.

| Código | Ud | Descripción | Rendimiento | Precio | Importe |
|---|---|---|---|---|---|
| TO01900 | h | OF. 1ª FONTANERO | 2 | 19.85 | 39.70 |
| TP00100 | h | PEÓN ESPECIAL | 2 | 18.9 | 37.80 |
| CH04120 | m3 | HORMIGÓN HM-20/P/40/I, SUMINISTRADO | 0.25 | 54.45 | 13.61 |
| US10687 | u | DERIV. "T" BBB 200x80/100 PN-16 | 1 | 178.19 | 178.19 |
| US12149 | u | BRIDA GRAN TOLER. (236/218) DIÁM. 200 | 2 | 113.18 | 226.36 |
| US20128 | u | VÁLV. COMP. A/E DIÁM. 80 mm PN-16 | 1 | 115.64 | 115.64 |
| US21003 | u | VENTOSA TRIF. DIÁM. 80 mm | 1 | 461.17 | 461.17 |
| US25006 | u | TORNILLO BICROMAT. C/T M-16x70 | 16 | 0.5 | 8.00 |
| US25009 | u | TORNILLO BICROMAT. C/T M-20x80 | 24 | 1.14 | 27.36 |
| US25050 | u | JUNTA DE GOMA DIÁM. 80 mm | 3 | 1.09 | 3.27 |
| US25062 | u | JUNTA DE GOMA DIÁM. 200 mm | 2 | 4.49 | 8.98 |
| 15SWP00005 | u | POZO DE REGISTRO CIRCULAR DE 1,20 m DE DIÁM. | 1 | 526.11 | 526.11 |
| WW00300 | u | MATERIAL COMPLEMENTARIO O PZAS. ESPECIALES | 2 | 0.55 | 1.10 |
|  |  | Total |  |  | 1647.29 |

###### 15SYP Para P.V.C.

**15SYP00025** u VENTOSA TRIF. DIÁM. 50 mm EN DIÁM. 90 mm
Precio: 1142.42
Ventosa trifuncional diámetro 50 mm de fundición ductil, en conducción de PVC diámetro 90 mm, instalada con derivación en "T" EEB 90x80 mm de fundición ductil y junta elástica, reducción brida-brida 80x50 mm y válvula de corte de fundición ductil de asiento elástico diámetro 50 mm con bridas PN-16, incluso tornillería, juntas de goma, anclaje con hormigón HM-20 y pozo de registro circular de diámetro 1,20 m y 1,50 m de profundidad, formado por solera de hormigón HM-20 de 20 cm de espesor, fábrica de ladrillo perforado de diámetro pie de espesor, enfoscado y bruñido por el interior, patés de hierro recubierto de polipropileno y cerco y tapa de hierro fundido reforzado, excavación en tierras con medios mecánicos, relleno con medios manuales y compactado con pisón mecánico manual. Medida la cantidad ejecutada.

| Código | Ud | Descripción | Rendimiento | Precio | Importe |
|---|---|---|---|---|---|
| TO01900 | h | OF. 1ª FONTANERO | 1.5 | 19.85 | 29.78 |
| TP00100 | h | PEÓN ESPECIAL | 1.5 | 18.9 | 28.35 |
| CH04120 | m3 | HORMIGÓN HM-20/P/40/I, SUMINISTRADO | 0.05 | 54.45 | 2.72 |
| US10575 | u | RED. BRIDA-BRIDA FD. 80x50 mm | 1 | 32.72 | 32.72 |
| US16088 | u | DERIV. "T" FUND. 90x80 mm J/ELAST. | 1 | 46.61 | 46.61 |
| US20125 | u | VÁLV. COMP. A/E DIÁM. 50 mm PN-16 | 1 | 101.14 | 101.14 |
| US21000 | u | VENTOSA TRIF. DIÁM. 50 mm | 1 | 358.62 | 358.62 |
| US25006 | u | TORNILLO BICROMAT. C/T M-16x70 | 24 | 0.5 | 12.00 |
| US25050 | u | JUNTA DE GOMA DIÁM. 80 mm | 3 | 1.09 | 3.27 |
| 15SWP00005 | u | POZO DE REGISTRO CIRCULAR DE 1,20 m DE DIÁM. | 1 | 526.11 | 526.11 |
| WW00300 | u | MATERIAL COMPLEMENTARIO O PZAS. ESPECIALES | 2 | 0.55 | 1.10 |
|  |  | Total |  |  | 1142.42 |

###### 15SYW Varios (06/01/2008)

#### 15T TELÉFONO (06/01/2008)

##### 15TC Canalizaciones (06/01/2008)

###### 15TCC Canalizaciones

**15TCC00003** m CANALIZACIÓN TELEFÓNICA, UN CONDUCTO DE T. DE PVC DE 40 mm
Precio: 14.74
Canalización telefonica realizada con un conducto de tubería ligera de PVC de 40 mm de diámetro, incluso guías de alambre galvanizado, solera y envoltura de hormigón HM-20 con un espesor total de 16 cm; construida según normas de la compañía suministradora. Medida la longitud ejecutada.

| Código | Ud | Descripción | Rendimiento | Precio | Importe |
|---|---|---|---|---|---|
| ATC00100 | h | CUADRILLA ALBAÑILERÍA, FORMADA POR OFICIAL 1ª Y PEÓN ESP. | 0.2 | 38.75 | 7.75 |
| CH04120 | m3 | HORMIGÓN HM-20/P/40/I, SUMINISTRADO | 0.108 | 54.45 | 5.88 |
| UE04400 | m | TUBERÍA PVC LIGERA DIÁM. 40 mm PARA COND. CABLES | 1.01 | 0.55 | 0.56 |
| WW00300 | u | MATERIAL COMPLEMENTARIO O PZAS. ESPECIALES | 1 | 0.55 | 0.55 |
|  |  | Total |  |  | 14.74 |

**15TCC00013** m CANALIZACIÓN TELEFÓNICA, DOS CONDUCTOS DE T. DE PVC DE 40 mm
Precio: 17.78
Canalización telefonica realizada con dos conductos de tubería ligera de PVC de 40 mm de diámetro, incluso guías de alambre galvanizado, solera y envoltura de hormigón HM-20 con un espesor total de 16 cm construida según normas de la compañía suministradora. Medida la longitud ejecutada.

| Código | Ud | Descripción | Rendimiento | Precio | Importe |
|---|---|---|---|---|---|
| ATC00100 | h | CUADRILLA ALBAÑILERÍA, FORMADA POR OFICIAL 1ª Y PEÓN ESP. | 0.25 | 38.75 | 9.69 |
| CH04120 | m3 | HORMIGÓN HM-20/P/40/I, SUMINISTRADO | 0.108 | 54.45 | 5.88 |
| UE04400 | m | TUBERÍA PVC LIGERA DIÁM. 40 mm PARA COND. CABLES | 2.02 | 0.55 | 1.11 |
| WW00300 | u | MATERIAL COMPLEMENTARIO O PZAS. ESPECIALES | 2 | 0.55 | 1.10 |
|  |  | Total |  |  | 17.78 |

**15TCC00014** m CANALIZACIÓN TELEFÓNICA, DOS CONDUCTOS DE T. DE PVC DE 63 mm
Precio: 19.54
Canalización telefonica realizada con dos conductos de tubería ligera de PVC de 63 mm de diámetro, incluso guías de alambre galvanizado, solera y envoltura de hormigón HM-20, con un espesor total de 19 cm construida según normas de la compañía suministradora. Medida la longitud ejecutada.

| Código | Ud | Descripción | Rendimiento | Precio | Importe |
|---|---|---|---|---|---|
| ATC00100 | h | CUADRILLA ALBAÑILERÍA, FORMADA POR OFICIAL 1ª Y PEÓN ESP. | 0.25 | 38.75 | 9.69 |
| CH04120 | m3 | HORMIGÓN HM-20/P/40/I, SUMINISTRADO | 0.124 | 54.45 | 6.75 |
| UE04700 | m | TUBERÍA PVC LIGERA DIÁM. 63 mm PARA COND. CABLES | 2.02 | 0.99 | 2.00 |
| WW00300 | u | MATERIAL COMPLEMENTARIO O PZAS. ESPECIALES | 2 | 0.55 | 1.10 |
|  |  | Total |  |  | 19.54 |

**15TCC00016** m CANALIZACIÓN TELEFÓNICA, DOS CONDUCTOS DE T. DE PVC DE 110 mm
Precio: 24.16
Canalización telefonica realizada con dos conductos de tubería ligera de PVC de 110 mm de diámetro, incluso guías de alambre galvanizado. solera y envoltura de hormigón HM-20, con un espesor total de 27 cm construida según normas de la compañía suministradora. Medida la longitud ejecutada.

| Código | Ud | Descripción | Rendimiento | Precio | Importe |
|---|---|---|---|---|---|
| ATC00100 | h | CUADRILLA ALBAÑILERÍA, FORMADA POR OFICIAL 1ª Y PEÓN ESP. | 0.25 | 38.75 | 9.69 |
| CH04120 | m3 | HORMIGÓN HM-20/P/40/I, SUMINISTRADO | 0.178 | 54.45 | 9.69 |
| UE05000 | m | TUBERÍA PVC LIGERA DIÁM. 110 mm PARA COND. CABLES | 2.02 | 1.82 | 3.68 |
| WW00300 | u | MATERIAL COMPLEMENTARIO O PZAS. ESPECIALES | 2 | 0.55 | 1.10 |
|  |  | Total |  |  | 24.16 |

###### 15TCW Varios (06/01/2008)

##### 15TR Registros (06/01/2008)

###### 15TRR Registros

**15TRR00001** u ARQUETA DE REGISTRO NORMALIZADA TIPO H
Precio: 433.49
Arqueta de registro normalizada tipo H, formada por excavación de tierras, extracción a los bordes, carga y transporte, compactación del fondo al 95% proctor normal, solera y paredes de hormigón HA-25 con armadura B 400 S, encofrado y desencofrado, enfoscado interior con mortero M2,5 (1:8), incluso formación de pendiente sobre solera, desagüe y embocaduras de tubería, cerco metálico y tapa; construida según normas de la compañía suministradora. Medida la cantidad ejecutada.

| Código | Ud | Descripción | Rendimiento | Precio | Importe |
|---|---|---|---|---|---|
| ATC00100 | h | CUADRILLA ALBAÑILERÍA, FORMADA POR OFICIAL 1ª Y PEÓN ESP. | 4 | 38.75 | 155.00 |
| TP00100 | h | PEÓN ESPECIAL | 0.5 | 18.9 | 9.45 |
| AGM00600 | m3 | MORTERO DE CEMENTO M2,5 (1:8) CEM II/A-L 32,5 N | 0.103 | 49.56 | 5.10 |
| CA00220 | kg | ACERO B 400 S | 25 | 0.68 | 17.00 |
| CH02920 | m3 | HORMIGÓN HA-25/P/20/IIa, SUMINISTRADO | 0.756 | 60.26 | 45.56 |
| CM00200 | m3 | MADERA DE PINO EN TABLA | 0.024 | 195.18 | 4.68 |
| UT00200 | u | TAPA METÁLICA ARQUETA REGISTRO CTNE H | 1 | 190.1 | 190.10 |
| WW00300 | u | MATERIAL COMPLEMENTARIO O PZAS. ESPECIALES | 12 | 0.55 | 6.60 |
|  |  | Total |  |  | 433.49 |

**15TRR00005** u ARQUETA DE REGISTRO NORMALIZADA TIPO D
Precio: 651.55
Arqueta de registro normalizada tipo D, formada por excavación de tierras, extracción a los bordes, carga y transporte, compactación del fondo al 95% proctor normal. solera y paredes de hormigón HA-25 con armadura B 400 S, encofrado y desencofrado, enfoscado interior con mortero M2,5 (1:8), incluso formación de pendiente sobre solera, desagüe y embocaduras de tuberías, cerco metálico y tapa, construida según normas de la compañía suministradora. Medida la cantidad ejecutada.

| Código | Ud | Descripción | Rendimiento | Precio | Importe |
|---|---|---|---|---|---|
| ATC00100 | h | CUADRILLA ALBAÑILERÍA, FORMADA POR OFICIAL 1ª Y PEÓN ESP. | 7.5 | 38.75 | 290.63 |
| TP00100 | h | PEÓN ESPECIAL | 1 | 18.9 | 18.90 |
| AGM00600 | m3 | MORTERO DE CEMENTO M2,5 (1:8) CEM II/A-L 32,5 N | 0.155 | 49.56 | 7.68 |
| CA00220 | kg | ACERO B 400 S | 43 | 0.68 | 29.24 |
| CH02920 | m3 | HORMIGÓN HA-25/P/20/IIa, SUMINISTRADO | 1.188 | 60.26 | 71.59 |
| CM00200 | m3 | MADERA DE PINO EN TABLA | 0.037 | 195.18 | 7.22 |
| UT00100 | u | TAPA METÁLICA ARQUETA REGISTRO CTNE D | 1 | 215.29 | 215.29 |
| WW00300 | u | MATERIAL COMPLEMENTARIO O PZAS. ESPECIALES | 20 | 0.55 | 11.00 |
|  |  | Total |  |  | 651.55 |

**15TRR00010** u ARQUETA DE REGISTRO NORMALIZADA TIPO M
Precio: 92.73
Arqueta de registro normalizada tipo M, formada por excavación de tierras, carga y transporte, compactación del fondo al 95% proctor normal solera y paredes de hormigón HA-25 con armadura B 400 S, encofrado y desencofrado, enfoscado interior con mortero M2,5 (1:8), incluso formación de pendiente sobre solera, desagüe y embocaduras de tuberías, cerco metálico y tapa de hormigón con cerco continuo metálico; construido según normas de la compañía suministradora. Medida la cantidad ejecutada.

| Código | Ud | Descripción | Rendimiento | Precio | Importe |
|---|---|---|---|---|---|
| ATC00100 | h | CUADRILLA ALBAÑILERÍA, FORMADA POR OFICIAL 1ª Y PEÓN ESP. | 1 | 38.75 | 38.75 |
| TP00100 | h | PEÓN ESPECIAL | 0.25 | 18.9 | 4.73 |
| AGM00600 | m3 | MORTERO DE CEMENTO M2,5 (1:8) CEM II/A-L 32,5 N | 0.008 | 49.56 | 0.40 |
| CA00220 | kg | ACERO B 400 S | 0.7 | 0.68 | 0.48 |
| CA00900 | kg | ACERO PERFILES S 275 JR | 15.5 | 0.83 | 12.87 |
| CH02920 | m3 | HORMIGÓN HA-25/P/20/IIa, SUMINISTRADO | 0.072 | 60.26 | 4.34 |
| CM00200 | m3 | MADERA DE PINO EN TABLA | 0.008 | 195.18 | 1.56 |
| SA00700 | m2 | TAPA DE HORMIGÓN ARMADO CON CERCO | 1 | 28.22 | 28.22 |
| WW00300 | u | MATERIAL COMPLEMENTARIO O PZAS. ESPECIALES | 2.5 | 0.55 | 1.38 |
|  |  | Total |  |  | 92.73 |

###### 15TRW Varios (06/01/2008)

##### 15TW Varios (06/01/2008)

###### 15TWW Varios (06/01/2008)

#### 15U AMUEBLAMIENTO URBANO (06/01/2008)

##### 15UB Bancos (06/01/2008)

###### 15UBB Bancos

**15UBB00001** u BANCO DE INTEMPERIE DE 1,70 m DE LARGO
Precio: 207.05
Banco de intemperie de 1,70 m de largo, construido con soportes metálicos y tablazón de madera de pino flandes en asiento y respaldo, incluso elementos de anclaje y cimentación, colocación y pintura. Medida la cantidad ejecutada.

| Código | Ud | Descripción | Rendimiento | Precio | Importe |
|---|---|---|---|---|---|
| ATC00200 | h | CUADRILLA ALBAÑILERÍA, FORMADA POR OFICIAL 2ª Y PEÓN ESP. | 0.15 | 38.25 | 5.74 |
| TP00100 | h | PEÓN ESPECIAL | 0.26 | 18.9 | 4.91 |
| CH04120 | m3 | HORMIGÓN HM-20/P/40/I, SUMINISTRADO | 0.117 | 54.45 | 6.37 |
| UU00300 | u | BANCO INTEMPERIE, SOPORTE METÁLICO Y ASIENTO PINO FLANDES | 1 | 190.03 | 190.03 |
|  |  | Total |  |  | 207.05 |

**15UBB90002** u BANCO DE FUNDICIÓN 2,30 m.
Precio: 2622.85
Banco de fundición, incluso colocación. Medida la cantidad ejecutada.

| Código | Ud | Descripción | Rendimiento | Precio | Importe |
|---|---|---|---|---|---|
| TP00100 | h | PEÓN ESPECIAL | 0.5 | 18.9 | 9.45 |
| UU00350 | u | BANCO DE FUNDICIÓN 2.30 m. | 1 | 2613.4 | 2613.40 |
|  |  | Total |  |  | 2622.85 |

###### 15UBW Varios (06/01/2008)

##### 15UF Fuentes (06/01/2008)

###### 15UFF Fuentes

**15UFF90001** u FUENTE AGUA POTABLE FUNDICIÓN
Precio: 1986.65
Fuente de fundición de un sólo pie para agua potable, incluso instalación y con acometidas a saneamiento. Medida la cantidad ejecutada.

| Código | Ud | Descripción | Rendimiento | Precio | Importe |
|---|---|---|---|---|---|
| TP00100 | h | PEÓN ESPECIAL | 0.1 | 18.9 | 1.89 |
| UU03100 | u | FUENTE AGUA POTABLE FUNDICIÓN | 1 | 1984.76 | 1984.76 |
|  |  | Total |  |  | 1986.65 |

###### 15UFW Varios (06/01/2008)

##### 15UJ Juegos (06/01/2008)

###### 15UJJ Juegos

**15UJJ00002** u COLUMPIO SIMPLE
Precio: 309.65
Columpio simple construido con tubos de acero, incluso elementos de anclaje y cimentación, colocación y pintura. Medida la cantidad ejecutada.

| Código | Ud | Descripción | Rendimiento | Precio | Importe |
|---|---|---|---|---|---|
| ATC00200 | h | CUADRILLA ALBAÑILERÍA, FORMADA POR OFICIAL 2ª Y PEÓN ESP. | 0.25 | 38.25 | 9.56 |
| TP00100 | h | PEÓN ESPECIAL | 1.26 | 18.9 | 23.81 |
| CH04120 | m3 | HORMIGÓN HM-20/P/40/I, SUMINISTRADO | 0.346 | 54.45 | 18.84 |
| UU00400 | u | COLUMPIO SIMPLE | 1 | 257.44 | 257.44 |
|  |  | Total |  |  | 309.65 |

**15UJJ00004** u COLUMPIO TRIPLE
Precio: 426.71
Columpio triple construido con tubos de acero, incluso elementos de anclaje y cimentación, colocación y pintura. Medida la cantidad ejecutada.

| Código | Ud | Descripción | Rendimiento | Precio | Importe |
|---|---|---|---|---|---|
| ATC00200 | h | CUADRILLA ALBAÑILERÍA, FORMADA POR OFICIAL 2ª Y PEÓN ESP. | 0.25 | 38.25 | 9.56 |
| TP00100 | h | PEÓN ESPECIAL | 1.35 | 18.9 | 25.52 |
| CH04120 | m3 | HORMIGÓN HM-20/P/40/I, SUMINISTRADO | 0.346 | 54.45 | 18.84 |
| UU00500 | u | COLUMPIO TRIPLE | 1 | 372.79 | 372.79 |
|  |  | Total |  |  | 426.71 |

**15UJJ00006** u PALANCA BASCULANTE CON 4 ASIENTOS
Precio: 245.25
Palanca basculante con 4 asientos, construida con acero, incluso elementos de anclaje y cimentación, colocación y pintura. Medida la cantidad ejecutada.

| Código | Ud | Descripción | Rendimiento | Precio | Importe |
|---|---|---|---|---|---|
| ATC00200 | h | CUADRILLA ALBAÑILERÍA, FORMADA POR OFICIAL 2ª Y PEÓN ESP. | 0.25 | 38.25 | 9.56 |
| TP00100 | h | PEÓN ESPECIAL | 1.26 | 18.9 | 23.81 |
| CH04120 | m3 | HORMIGÓN HM-20/P/40/I, SUMINISTRADO | 0.346 | 54.45 | 18.84 |
| UU00800 | u | PALANCA BASCULANTE 4 ASIENTOS | 1 | 193.04 | 193.04 |
|  |  | Total |  |  | 245.25 |

**15UJJ00007** u PARALELAS SIMPLES
Precio: 134.33
Paralelas simples construida con tubos de acero, incluso elementos de anclaje y cimentación, colocación y pintura. Medida la cantidad ejecutada.

| Código | Ud | Descripción | Rendimiento | Precio | Importe |
|---|---|---|---|---|---|
| ATC00200 | h | CUADRILLA ALBAÑILERÍA, FORMADA POR OFICIAL 2ª Y PEÓN ESP. | 0.25 | 38.25 | 9.56 |
| TP00100 | h | PEÓN ESPECIAL | 1.26 | 18.9 | 23.81 |
| CH04120 | m3 | HORMIGÓN HM-20/P/40/I, SUMINISTRADO | 0.346 | 54.45 | 18.84 |
| UU00900 | u | PARALELAS SIMPLES | 1 | 82.12 | 82.12 |
|  |  | Total |  |  | 134.33 |

**15UJJ00008** u LABERINTO CÚBICO
Precio: 533.77
Laberinto cubico construido con tubos de acero, incluso elementos de anclaje y cimentación, colocación y pintura. Medida la cantidad ejecutada.

| Código | Ud | Descripción | Rendimiento | Precio | Importe |
|---|---|---|---|---|---|
| ATC00200 | h | CUADRILLA ALBAÑILERÍA, FORMADA POR OFICIAL 2ª Y PEÓN ESP. | 0.25 | 38.25 | 9.56 |
| TP00100 | h | PEÓN ESPECIAL | 1.76 | 18.9 | 33.26 |
| CH04120 | m3 | HORMIGÓN HM-20/P/40/I, SUMINISTRADO | 0.518 | 54.45 | 28.21 |
| UU00700 | u | LABERINTO CÚBICO | 1 | 462.74 | 462.74 |
|  |  | Total |  |  | 533.77 |

**15UJJ00010** u ARCO PEQUEÑO
Precio: 174.74
Arco pequeño construido con tubos de acero, incluso elementos de anclaje y cimentación, colocación y pintura. Medida la cantidad ejecutada.

| Código | Ud | Descripción | Rendimiento | Precio | Importe |
|---|---|---|---|---|---|
| ATC00200 | h | CUADRILLA ALBAÑILERÍA, FORMADA POR OFICIAL 2ª Y PEÓN ESP. | 0.25 | 38.25 | 9.56 |
| TP00100 | h | PEÓN ESPECIAL | 1.26 | 18.9 | 23.81 |
| CH04120 | m3 | HORMIGÓN HM-20/P/40/I, SUMINISTRADO | 0.346 | 54.45 | 18.84 |
| UU00200 | u | ARCO PEQUEÑO | 1 | 122.53 | 122.53 |
|  |  | Total |  |  | 174.74 |

**15UJJ00012** u ARCO GRANDE
Precio: 204.55
Arco grande construido con tubos de acero, incluso elementos de anclaje y cimentación, colocación y pintura. Medida la cantidad ejecutada.

| Código | Ud | Descripción | Rendimiento | Precio | Importe |
|---|---|---|---|---|---|
| ATC00200 | h | CUADRILLA ALBAÑILERÍA, FORMADA POR OFICIAL 2ª Y PEÓN ESP. | 0.25 | 38.25 | 9.56 |
| TP00100 | h | PEÓN ESPECIAL | 1.35 | 18.9 | 25.52 |
| CH04120 | m3 | HORMIGÓN HM-20/P/40/I, SUMINISTRADO | 0.346 | 54.45 | 18.84 |
| UU00100 | u | ARCO GRANDE | 1 | 150.63 | 150.63 |
|  |  | Total |  |  | 204.55 |

**15UJJ00014** u TOBOGÁN MEDIANO
Precio: 735.97
Tobogan mediano formado por estructura de acero y resbaladero de chapa, incluso elementos de anclaje y cimentación formación de foso de 2,50x2,50x0.3 m limitado por bordillo de hormigón prefabricado de 10x20 cm relleno de arena, colocación y pintura. Medida la cantidad ejecutada.

| Código | Ud | Descripción | Rendimiento | Precio | Importe |
|---|---|---|---|---|---|
| ATC00200 | h | CUADRILLA ALBAÑILERÍA, FORMADA POR OFICIAL 2ª Y PEÓN ESP. | 1.75 | 38.25 | 66.94 |
| TP00100 | h | PEÓN ESPECIAL | 6.25 | 18.9 | 118.13 |
| AA00200 | m3 | ARENA FINA | 1.875 | 12.92 | 24.23 |
| AGM00200 | m3 | MORTERO DE CEMENTO M15 (1:3) CEM II/A-L 32,5 N | 0.062 | 71.64 | 4.44 |
| CH04120 | m3 | HORMIGÓN HM-20/P/40/I, SUMINISTRADO | 1.328 | 54.45 | 72.31 |
| UP00800 | m | BORDILLO DE HORMIGÓN 10x20x40 cm | 10 | 1.86 | 18.60 |
| UU00600 | u | TOBOGAN MEDIANO | 1 | 431.32 | 431.32 |
|  |  | Total |  |  | 735.97 |

###### 15UJW Varios (06/01/2008)

##### 15UP Papeleras (06/01/2008)

###### 15UPP Papeleras

**15UPP00001** u PAPELERA PÚBLICA DE PLETINA Y CHAPA PERFORADA
Precio: 90.67
Papelera publica construida con pletina y chapa perforada, dotada de soporte metálico basculante, incluso elementos de anclaje y cimentación, colocación y pintura. Medida la cantidad ejecutada.

| Código | Ud | Descripción | Rendimiento | Precio | Importe |
|---|---|---|---|---|---|
| ATC00200 | h | CUADRILLA ALBAÑILERÍA, FORMADA POR OFICIAL 2ª Y PEÓN ESP. | 0.1 | 38.25 | 3.83 |
| TP00100 | h | PEÓN ESPECIAL | 0.2 | 18.9 | 3.78 |
| CH04120 | m3 | HORMIGÓN HM-20/P/40/I, SUMINISTRADO | 0.049 | 54.45 | 2.67 |
| UU01600 | u | PAPELERA PLETINA Y CHAPA PERF., SOPOR. BASC. | 1 | 80.09 | 80.09 |
| WW00400 | u | PEQUEÑO MATERIAL | 1 | 0.3 | 0.30 |
|  |  | Total |  |  | 90.67 |

**15UPP00003** u PAPELERA PÚBLICA DE PVC SOBRE SOPORTE EXISTENTE
Precio: 47.22
Papelera publica de PVC sobre soporte existente, incluso colocación, pequeño material y ayudas de albañilería. Medida la cantidad ejecutada.

| Código | Ud | Descripción | Rendimiento | Precio | Importe |
|---|---|---|---|---|---|
| ATC00200 | h | CUADRILLA ALBAÑILERÍA, FORMADA POR OFICIAL 2ª Y PEÓN ESP. | 0.15 | 38.25 | 5.74 |
| UU01800 | u | PAPELERA PÚBLICA PVC | 1 | 40.88 | 40.88 |
| WW00400 | u | PEQUEÑO MATERIAL | 2 | 0.3 | 0.60 |
|  |  | Total |  |  | 47.22 |

**15UPP00005** u PAPELERA PÚBLICA DE PVC SOBRE SOPORTE METÁLICO
Precio: 59.63
Papelera publica de PVC sobre soporte de perfil rectangular y chapa de anclaje de acero galvanizado, fijada al pavimento mediante tornillos, incluso colocación, pequeño material y ayudas de albañilería. Medida la cantidad ejecutada.

| Código | Ud | Descripción | Rendimiento | Precio | Importe |
|---|---|---|---|---|---|
| ATC00200 | h | CUADRILLA ALBAÑILERÍA, FORMADA POR OFICIAL 2ª Y PEÓN ESP. | 0.1 | 38.25 | 3.83 |
| UU01700 | u | PAPELERA PÚBLICA DE PVC CON SOPORTE METALICO | 1 | 54.6 | 54.60 |
| WW00400 | u | PEQUEÑO MATERIAL | 4 | 0.3 | 1.20 |
|  |  | Total |  |  | 59.63 |

**15UPP90007** u PAPELERA DE FUNDICIÓN
Precio: 402.95
Papelera publica construida de fundición, dotada de soporte metálico, incluso elementos de anclaje y cimentación, colocación y pintura. Medida la cantidad ejecutada.

| Código | Ud | Descripción | Rendimiento | Precio | Importe |
|---|---|---|---|---|---|
| ATC00200 | h | CUADRILLA ALBAÑILERÍA, FORMADA POR OFICIAL 2ª Y PEÓN ESP. | 0.5 | 38.25 | 19.13 |
| UU01810 | u | PAPELERA DE FUNDICIÓN ESTILO HISTÓRICO | 1 | 382.62 | 382.62 |
| WW00400 | u | PEQUEÑO MATERIAL | 4 | 0.3 | 1.20 |
|  |  | Total |  |  | 402.95 |

###### 15UPW Varios (06/01/2008)

##### 15UW Varios (06/01/2008)

###### 15UWW Varios (06/01/2008)

#### 15W VARIOS (06/01/2008)

##### 15WC Cerramientos (06/01/2008)

###### 15WCC Cerramientos

**15WCC00001** m2 CERRAMIENTO POSTES CADA 3 m Y MALLA GALV.
Precio: 13.82
Cerramiento realizado con postes cada 3 m de perfiles tubulares galvanizados de 50 mm de diámetro interior y malla galvanizada de simple torsión, incluso tirantes, garras y p.p. de cimentación y ayudas de albañilería. Medida la superficie ejecutada.

| Código | Ud | Descripción | Rendimiento | Precio | Importe |
|---|---|---|---|---|---|
| ATC00100 | h | CUADRILLA ALBAÑILERÍA, FORMADA POR OFICIAL 1ª Y PEÓN ESP. | 0.05 | 38.75 | 1.94 |
| TO01600 | h | OF. 1ª CERRAJERO-CHAPISTA | 0.1 | 19.85 | 1.99 |
| TP00100 | h | PEÓN ESPECIAL | 0.15 | 18.9 | 2.84 |
| CH04120 | m3 | HORMIGÓN HM-20/P/40/I, SUMINISTRADO | 0.054 | 54.45 | 2.94 |
| UU01500 | m2 | MALLA GALV. SIMPLE TORSIÓN | 1 | 2.25 | 2.25 |
| UU02000 | m | POSTE METÁLICO DIAM. 50 mm GALVANIZADO | 0.4 | 3.95 | 1.58 |
| WW00300 | u | MATERIAL COMPLEMENTARIO O PZAS. ESPECIALES | 0.5 | 0.55 | 0.28 |
|  |  | Total |  |  | 13.82 |

**15WCC00005** m2 CERRAMIENTO DE PISTAS POLIDEPORTIVAS DE 4 m ALTURA
Precio: 12.15
Cerramiento de pistas polideportivas de 4 m de altura con postes cada 3 m de perfiles tubulares de 50 mm de diámetro y de 60 mm en las esquinas y malla galvanizada de simple torsión, incluso tirantes, tensores, garras y p.p. de cimentación y ayudas de albañilería. Medida la superficie ejecutada.

| Código | Ud | Descripción | Rendimiento | Precio | Importe |
|---|---|---|---|---|---|
| ATC00100 | h | CUADRILLA ALBAÑILERÍA, FORMADA POR OFICIAL 1ª Y PEÓN ESP. | 0.025 | 38.75 | 0.97 |
| TO01600 | h | OF. 1ª CERRAJERO-CHAPISTA | 0.16 | 19.85 | 3.18 |
| TP00100 | h | PEÓN ESPECIAL | 0.1 | 18.9 | 1.89 |
| CH04120 | m3 | HORMIGÓN HM-20/P/40/I, SUMINISTRADO | 0.016 | 54.45 | 0.87 |
| UU01500 | m2 | MALLA GALV. SIMPLE TORSIÓN | 1 | 2.25 | 2.25 |
| UU02000 | m | POSTE METÁLICO DIAM. 50 mm GALVANIZADO | 0.4 | 3.95 | 1.58 |
| UU02100 | m | POSTE METÁLICO GALVANIZADO DE 60 mm | 0.15 | 5.72 | 0.86 |
| WW00300 | u | MATERIAL COMPLEMENTARIO O PZAS. ESPECIALES | 1 | 0.55 | 0.55 |
|  |  | Total |  |  | 12.15 |

**15WCC00010** m2 CERRAMIENTOS POSTES CADA 2,50 m Y MALLA GALV. RIZADA
Precio: 21.8
Cerramiento realizado con postes cada 2,50 m de perfil tubular galvanizado de 50 mm diám. y malla galvanizada rizada con alambre de 3 mm de espesor enmarcada en angular de 35x35x3, incluso garras y p.p. de cimentación y ayudas de albañilería. Medida la superficie ejecutada.

| Código | Ud | Descripción | Rendimiento | Precio | Importe |
|---|---|---|---|---|---|
| ATC00100 | h | CUADRILLA ALBAÑILERÍA, FORMADA POR OFICIAL 1ª Y PEÓN ESP. | 0.06 | 38.75 | 2.33 |
| TP00100 | h | PEÓN ESPECIAL | 0.15 | 18.9 | 2.84 |
| CH04120 | m3 | HORMIGÓN HM-20/P/40/I, SUMINISTRADO | 0.059 | 54.45 | 3.21 |
| UU01300 | m2 | MALLA GALV. RIZADA DE 3 mm DIÁM. ENMARCADA CON "L" 35x35x3 mm | 1 | 10.89 | 10.89 |
| UU02000 | m | POSTE METÁLICO DIAM. 50 mm GALVANIZADO | 0.5 | 3.95 | 1.98 |
| WW00300 | u | MATERIAL COMPLEMENTARIO O PZAS. ESPECIALES | 1 | 0.55 | 0.55 |
|  |  | Total |  |  | 21.8 |

**15WCC00025** m2 CERRAMIENTO DE CERRAJERÍA ARTÍSTICA
Precio: 82.71
Cerramiento de cerrajería artistica formado por: barrotes verticales de cuadradillos de 16 mm, separados eje.15cm pletinas horizontales superior e inferior de 50x10 mm, tres macollas de fundición por barrotes, de base de 40x35 mm, intermedia de 70x35 mm y de anilla de 20x35 mm y remates superiores en punta de lanza de fundición de 65x190 mm, incluso p.p. de anclajes a fábricas, material de agarre y ayuda de alabañileria. Medida la superficie ejecutada.

| Código | Ud | Descripción | Rendimiento | Precio | Importe |
|---|---|---|---|---|---|
| ATC00100 | h | CUADRILLA ALBAÑILERÍA, FORMADA POR OFICIAL 1ª Y PEÓN ESP. | 0.25 | 38.75 | 9.69 |
| TO01600 | h | OF. 1ª CERRAJERO-CHAPISTA | 2 | 19.85 | 39.70 |
| KA00100 | kg | ACERO EN CUADRADILLOS MANUFACTURADO | 12.8 | 1.33 | 17.02 |
| KA00200 | kg | ACERO EN PLETINAS MANUFACTURADO | 4.1 | 1.24 | 5.08 |
| UU01000 | u | MACOLLA DE ANILLA 20x35 DIAG. INTERIOR 16 mm | 3.3 | 0.25 | 0.83 |
| UU01100 | u | MACOLLA DE BASE 40x35 DIAG. INTERIOR 16 mm | 3.3 | 0.44 | 1.45 |
| UU01200 | u | MACOLLA INTERMEDIA 70x35 DIAG. INTERIOR 16 mm | 3.3 | 0.94 | 3.10 |
| UU02200 | u | PUNTA DE LANZA 65x190 mm DIAG. INTERIOR 16 mm | 3.3 | 0.92 | 3.04 |
| WW00300 | u | MATERIAL COMPLEMENTARIO O PZAS. ESPECIALES | 4 | 0.55 | 2.20 |
| WW00400 | u | PEQUEÑO MATERIAL | 2 | 0.3 | 0.60 |
|  |  | Total |  |  | 82.71 |

**15WCC00035** m2 CANCELA DE CERRAJERÍA ARTÍSTICA 2 HOJAS ABATIBLES
Precio: 96.11
Cancela de cerrajería artistica de dos hojas abatibles, formada por: barrotes verticales de cuadradillos de 16 mm, separados eje. 15cm marco de pletinas de 50x10 mm, fábrica central libre con dos pletinas de 50x10 mm, cuatro macollas de anilla de fundición de 20x35 mm, cada dos barrotes, y ocho intermedias de 70x35 mm en cada hoja, y remates superiores en punta de lanza de fundición de 65x190 mm, incluso p.p. de cerradura, cerrojillo, herrajes de cuelgue, anclajes material de agarre y ayuda de albañilería. Medida la superficie ejecutada.

| Código | Ud | Descripción | Rendimiento | Precio | Importe |
|---|---|---|---|---|---|
| ATC00100 | h | CUADRILLA ALBAÑILERÍA, FORMADA POR OFICIAL 1ª Y PEÓN ESP. | 0.25 | 38.75 | 9.69 |
| TO01600 | h | OF. 1ª CERRAJERO-CHAPISTA | 2 | 19.85 | 39.70 |
| KA00100 | kg | ACERO EN CUADRADILLOS MANUFACTURADO | 11.7 | 1.33 | 15.56 |
| KA00200 | kg | ACERO EN PLETINAS MANUFACTURADO | 12.4 | 1.24 | 15.38 |
| KW01200 | u | CERRADURA LLAVE PLANA 1ª CALIDAD | 0.1 | 21.94 | 2.19 |
| UU01000 | u | MACOLLA DE ANILLA 20x35 DIAG. INTERIOR 16 mm | 10.5 | 0.25 | 2.63 |
| UU01200 | u | MACOLLA INTERMEDIA 70x35 DIAG. INTERIOR 16 mm | 1.6 | 0.94 | 1.50 |
| UU02200 | u | PUNTA DE LANZA 65x190 mm DIAG. INTERIOR 16 mm | 2.67 | 0.92 | 2.46 |
| WW00300 | u | MATERIAL COMPLEMENTARIO O PZAS. ESPECIALES | 10 | 0.55 | 5.50 |
| WW00400 | u | PEQUEÑO MATERIAL | 5 | 0.3 | 1.50 |
|  |  | Total |  |  | 96.11 |

###### 15WCW Varios (06/01/2008)

##### 15WM Muros de contención (06/01/2008)

###### 15WMH Hormigón (06/01/2008)

###### 15WML Ladrillo (06/01/2008)

###### 15WMW Varios (06/01/2008)

##### 15WW Varios

###### 15WWT Trabajos previos

**15WWT90001** m3 PROTECCIÓN DE ACERADO CON CAMA DE ARENA
Precio: 22.65
Protección de acerado mediante cama de arena con medios manuales, incluso extendido, mantenimiento y retirada. Medido el volumen ejecutado.

| Código | Ud | Descripción | Rendimiento | Precio | Importe |
|---|---|---|---|---|---|
| TP00100 | h | PEÓN ESPECIAL | 0.5 | 18.9 | 9.45 |
| AA00300 | m3 | ARENA GRUESA | 1.02 | 10.06 | 10.26 |
| MK00100 | h | CAMIÓN BASCULANTE | 0.115 | 25.6 | 2.94 |
|  |  | Total |  |  | 22.65 |

###### 15WWW Varios

**15WWW00001** u JUEGO DE CANASTAS FIJAS PARA BALONCESTO
Precio: 689.93
Juego de canastas fijas para baloncesto, de un solo poste con plataforma para anclar al pavimento deportivo y tablero de madera saliente 2 m, incluso aro, red y ayudas de albañilería. Medida la cantidad ejecutada.

| Código | Ud | Descripción | Rendimiento | Precio | Importe |
|---|---|---|---|---|---|
| ATC00100 | h | CUADRILLA ALBAÑILERÍA, FORMADA POR OFICIAL 1ª Y PEÓN ESP. | 2 | 38.75 | 77.50 |
| UU02300 | u | JUEGO CANASTAS BALONCESTO FIJAS CON TABLERO DE MADERA | 1 | 490.74 | 490.74 |
| UU02900 | u | JUEGO PLATAFORMA CUADRADA PARA ANCLAJE DE CANASTAS FIJA | 1 | 119.29 | 119.29 |
| WW00400 | u | PEQUEÑO MATERIAL | 8 | 0.3 | 2.40 |
|  |  | Total |  |  | 689.93 |

**15WWW00002** u JUEGO DE CANASTAS REGLAMENTARIAS MÓVILES PARA BALONCESTO
Precio: 2275.63
Juego de canastas reglamentarias móviles para baloncesto, con base cuadrada, ruedas con freno de husillo y tablero de madera saliente 2.25 m, incluso aro, red y ayudas de albañilería. Medida la cantidad ejecutada.

| Código | Ud | Descripción | Rendimiento | Precio | Importe |
|---|---|---|---|---|---|
| ATC00100 | h | CUADRILLA ALBAÑILERÍA, FORMADA POR OFICIAL 1ª Y PEÓN ESP. | 0.5 | 38.75 | 19.38 |
| UU02400 | u | JUEGO CANASTAS BALONCESTO MÓVILES CON TABLERO DE MADERA | 1 | 2253.85 | 2253.85 |
| WW00400 | u | PEQUEÑO MATERIAL | 8 | 0.3 | 2.40 |
|  |  | Total |  |  | 2275.63 |

**15WWW00003** u JUEGO DE PORTERÍAS REGLAMENTARIAS DE BALONMANO
Precio: 879.68
Juego de porterias reglamentarias de balonmano de 30x20 m formada por tubo 30x80x2,5 mm pintado cada 20 cm de rojo y blanco, incluso gancho para fijación de red de nylon de 2,5 mm de diámetro y ayudas de albañilería. Medida la cantidad ejecutada.

| Código | Ud | Descripción | Rendimiento | Precio | Importe |
|---|---|---|---|---|---|
| ATC00100 | h | CUADRILLA ALBAÑILERÍA, FORMADA POR OFICIAL 1ª Y PEÓN ESP. | 0.5 | 38.75 | 19.38 |
| UU02800 | u | JUEGO DE REDES DE BALONMANO DE NYLON | 1 | 74.89 | 74.89 |
| UU03000 | u | JUEGO PORTERÍAS BALONMANO REGLAMENTARIAS | 1 | 785.41 | 785.41 |
|  |  | Total |  |  | 879.68 |

**15WWW00004** u JUEGO DE TENIS
Precio: 416.17
Juego de tenis formado por postes metálicos de 80 mm de diámetro de 2,5 mm de espesor, juego de anclaje al pavimento deportivo, red de polietileno cableado negro monofilamento de 0,25 mm, de 2,5 mm de diámetro con cinta de algodón y cable de acero galvanizado plastificado con enganche a un extremo de 5 mm y ayudas de albañilería. Medida la cantidad ejecutada.

| Código | Ud | Descripción | Rendimiento | Precio | Importe |
|---|---|---|---|---|---|
| ATC00100 | h | CUADRILLA ALBAÑILERÍA, FORMADA POR OFICIAL 1ª Y PEÓN ESP. | 1 | 38.75 | 38.75 |
| UU02500 | u | JUEGO DE ANCLAJES PARA POSTES DE TENIS | 1 | 60.25 | 60.25 |
| UU02600 | u | JUEGO DE POSTES DE TENIS | 1 | 167.69 | 167.69 |
| UU02700 | u | JUEGO DE RED DE POLIETILENO CABLEADO NEGRO MONOFILAMENTO | 1 | 149.18 | 149.18 |
| WW00400 | u | PEQUEÑO MATERIAL | 1 | 0.3 | 0.30 |
|  |  | Total |  |  | 416.17 |

### 17 GESTIÓN DE RESIDUOS (04/04/2006)

#### 17A METALES Y ALEACIONES (06/01/2008)

##### 17AA Aluminio (06/01/2008)

###### 17AAA Aluminio (06/01/2008)

###### 17AAW Varios (06/01/2008)

##### 17AB Bronce, Cobre y Latón (06/01/2008)

###### 17ABB Bronce (06/01/2008)

###### 17ABC Cobre (06/01/2008)

###### 17ABL Latón (06/01/2008)

###### 17ABW Varios (06/01/2008)

##### 17AC Cables (06/01/2008)

###### 17ACC Cables (06/01/2008)

###### 17ACW Varios (06/01/2008)

##### 17AE Estaño (06/01/2008)

###### 17AEE Estaño (06/01/2008)

###### 17AEW Varios (06/01/2008)

##### 17AH Hierro y acero (06/01/2008)

###### 17AHA Acero

**17AHA00100** t RETIRADA RESIDUOS ACERO N.P. DIST. MÁX. 5 km
Precio: -66.19
Retirada de residuos de acero en obra de nueva planta situada a una distancia máxima de 5 km, formada por: transporte interior, carga, transporte y descarga en almacén. Medido el peso en bascula puesto en almacén.

| Código | Ud | Descripción | Rendimiento | Precio | Importe |
|---|---|---|---|---|---|
| AEA00100 | t | TRANSPORTE INTERIOR MECANICO DE RESIDUOS METALICOS A 100 m | 1 | 4.81 | 4.81 |
| EA00100 | t | RESIDUOS DE ACERO | 1 | -74.04 | -74.04 |
| ME00300 | h | PALA CARGADORA | 0.02 | 23.87 | 0.48 |
| MK00100 | h | CAMIÓN BASCULANTE | 0.1 | 25.6 | 2.56 |
|  |  | Total |  |  | -66.19 |

**17AHA00120** t RETIRADA RESIDUOS ACERO N.P. DIST. MÁX. 10 km
Precio: -63.63
Retirada de residuos de acero en obra de nueva planta situada a una distancia máxima de 10 km, formada por: transporte interior, carga, transporte y descarga en almacén. Medido el peso en bascula puesto en almacén.

| Código | Ud | Descripción | Rendimiento | Precio | Importe |
|---|---|---|---|---|---|
| AEA00100 | t | TRANSPORTE INTERIOR MECANICO DE RESIDUOS METALICOS A 100 m | 1 | 4.81 | 4.81 |
| EA00100 | t | RESIDUOS DE ACERO | 1 | -74.04 | -74.04 |
| ME00300 | h | PALA CARGADORA | 0.02 | 23.87 | 0.48 |
| MK00100 | h | CAMIÓN BASCULANTE | 0.2 | 25.6 | 5.12 |
|  |  | Total |  |  | -63.63 |

**17AHA00140** t RETIRADA RESIDUOS ACERO N.P. DIST. MÁX. 15 km
Precio: -61.07
Retirada de residuos de acero en obra de nueva planta situada a una distancia máxima de 15 km, formada por: transporte interior, carga, transporte y descarga en almacén. Medido el peso en bascula puesto en almacén.

| Código | Ud | Descripción | Rendimiento | Precio | Importe |
|---|---|---|---|---|---|
| AEA00100 | t | TRANSPORTE INTERIOR MECANICO DE RESIDUOS METALICOS A 100 m | 1 | 4.81 | 4.81 |
| EA00100 | t | RESIDUOS DE ACERO | 1 | -74.04 | -74.04 |
| ME00300 | h | PALA CARGADORA | 0.02 | 23.87 | 0.48 |
| MK00100 | h | CAMIÓN BASCULANTE | 0.3 | 25.6 | 7.68 |
|  |  | Total |  |  | -61.07 |

**17AHA00200** t RETIRADA RESIDUOS ACERO DEMOL. DIST. MÁX. 5 km
Precio: -71
Retirada de residuos de acero en obra de demolición situada a una distancia máxima de 5 km, formada por: carga, transporte y descarga en almacén. Medido el peso en bascula puesto en almacén.

| Código | Ud | Descripción | Rendimiento | Precio | Importe |
|---|---|---|---|---|---|
| EA00100 | t | RESIDUOS DE ACERO | 1 | -74.04 | -74.04 |
| ME00300 | h | PALA CARGADORA | 0.02 | 23.87 | 0.48 |
| MK00100 | h | CAMIÓN BASCULANTE | 0.1 | 25.6 | 2.56 |
|  |  | Total |  |  | -71 |

**17AHA00210** t RETIRADA RESIDUOS ACERO DEMOL. DIST. MÁX. 10 km
Precio: -68.44
Retirada de residuos de acero en obra de demolición situada a una distancia máxima de 10 km, formada por: carga, transporte y descarga en almacén. Medido el peso en bascula puesto en almacén.

| Código | Ud | Descripción | Rendimiento | Precio | Importe |
|---|---|---|---|---|---|
| EA00100 | t | RESIDUOS DE ACERO | 1 | -74.04 | -74.04 |
| ME00300 | h | PALA CARGADORA | 0.02 | 23.87 | 0.48 |
| MK00100 | h | CAMIÓN BASCULANTE | 0.2 | 25.6 | 5.12 |
|  |  | Total |  |  | -68.44 |

**17AHA00220** t RETIRADA RESIDUOS ACERO DEMOL. DIST. MÁX. 15 km
Precio: -65.88
Retirada de residuos de acero en obra de demolición situada a una distancia máxima de 15 km, formada por: carga, transporte y descarga en almacén. Medido el peso en bascula puesto en almacén.

| Código | Ud | Descripción | Rendimiento | Precio | Importe |
|---|---|---|---|---|---|
| EA00100 | t | RESIDUOS DE ACERO | 1 | -74.04 | -74.04 |
| ME00300 | h | PALA CARGADORA | 0.02 | 23.87 | 0.48 |
| MK00100 | h | CAMIÓN BASCULANTE | 0.3 | 25.6 | 7.68 |
|  |  | Total |  |  | -65.88 |

**17AHA00230** t RETIRADA EN CONTENEDOR 3 m3 RESIDUOS ACERO DEM. DIST. MÁX. 5 km
Precio: -62.58
Retirada en contenedor de 3 m3 de residuos de acero en obra de demolición situada a una distancia máxima de 5 km, formada por: carga, transporte y descarga en almacén. Medido el peso en bascula puesto en almacén.

| Código | Ud | Descripción | Rendimiento | Precio | Importe |
|---|---|---|---|---|---|
| TP00100 | h | PEÓN ESPECIAL | 0.025 | 18.9 | 0.47 |
| EA00100 | t | RESIDUOS DE ACERO | 1 | -74.04 | -74.04 |
| MK00400 | m3 | TRANSPORTE EN CONTENEDOR | 1 | 10.99 | 10.99 |
|  |  | Total |  |  | -62.58 |

**17AHA00240** t RETIRADA EN CONTENEDOR 3 m3 RESIDUOS ACERO DEM. DIST. MÁX. 10 km
Precio: -62.58
Retirada en contenedor de 3 m3 de residuos de acero en obra de demolición situada a una distancia máxima de 10 km, formada por: carga, transporte y descarga en almacén. Medido el peso en bascula puesto en almacén.

| Código | Ud | Descripción | Rendimiento | Precio | Importe |
|---|---|---|---|---|---|
| TP00100 | h | PEÓN ESPECIAL | 0.025 | 18.9 | 0.47 |
| EA00100 | t | RESIDUOS DE ACERO | 1 | -74.04 | -74.04 |
| MK00400 | m3 | TRANSPORTE EN CONTENEDOR | 1 | 10.99 | 10.99 |
|  |  | Total |  |  | -62.58 |

**17AHA00250** t RETIRADA EN CONTENEDOR 3 m3 RESIDUOS ACERO DEM. DIST. MÁX. 15 km
Precio: -62.58
Retirada en contenedor de 3 m3 de residuos de acero en obra de demolición situada a una distancia máxima de 15 km, formada por: carga, transporte y descarga en almacén. Medido el peso en bascula puesto en almacén.

| Código | Ud | Descripción | Rendimiento | Precio | Importe |
|---|---|---|---|---|---|
| TP00100 | h | PEÓN ESPECIAL | 0.025 | 18.9 | 0.47 |
| EA00100 | t | RESIDUOS DE ACERO | 1 | -74.04 | -74.04 |
| MK00400 | m3 | TRANSPORTE EN CONTENEDOR | 1 | 10.99 | 10.99 |
|  |  | Total |  |  | -62.58 |

###### 17AHH Hierro (06/01/2008)

###### 17AHW Varios (06/01/2008)

##### 17AM Metales mezclados (06/01/2008)

###### 17AMM Metales mezclados (06/01/2008)

###### 17AMW Varios (06/01/2008)

##### 17AP Plomo (06/01/2008)

###### 17APA Plomo (06/01/2008)

###### 17APW Varios (06/01/2008)

##### 17AW Varios (06/01/2008)

###### 17AWW Varios (06/01/2008)

##### 17AZ Zinc (06/01/2008)

###### 17AZW Varios (06/01/2008)

###### 17AZZ Zinc (06/01/2008)

#### 17F ASFALTO, ALQUITRÁN Y OTROS PRODUCTOS ALQUITRANADOS (04/04/2006)

##### 17FA Asfalto con alquitrán (04/04/2006)

###### 17FAA Asfalto con alquitrán (04/04/2006)

###### 17FAW Varios (06/01/2008)

##### 17FS Asfalto sin alquitrán (06/01/2008)

###### 17FSS Asfalto sin alquitrán (06/01/2008)

###### 17FSW Varios (06/01/2008)

##### 17FT Alquitrán y productos alquitranados (06/01/2008)

###### 17FTT Alquitrán y productos alquitranados (06/01/2008)

###### 17FTW Varios (06/01/2008)

##### 17FW Varios (06/01/2008)

###### 17FWW Varios (06/01/2008)

#### 17H HORMIGONES, LADRILLOS, TEJAS, MAT. CERÁM. Y DERIV. DEL YESO (04/04/2006)

##### 17HA Áridos y piedras naturales (04/04/2006)

###### 17HAA Áridos (04/04/2006)

###### 17HAP Piedras naturales (04/04/2006)

###### 17HAW Varios

**17HAW00100** m3 RETIRADA RESIDUOS ARIDOS Y PIEDRAS N.P. A PLANTA VALORIZ. 5 km
Precio: 16.81
Retirada de residuos de áridos y piedras en obra de nueva planta a planta de valorización situada a una distancia máxima de 5 km, formada por: transporte interior, selección, carga, transporte a planta, descarga y canon de gestión. Medido el volumen esponjado.

| Código | Ud | Descripción | Rendimiento | Precio | Importe |
|---|---|---|---|---|---|
| AEH00100 | m3 | TRANSPORTE INTERIOR MECANICO DE RESIDUOS PETREOS SELECCIONADOS A | 1 | 4.77 | 4.77 |
| EH00100 | m3 | CANON GESTION DE RESIDUOS PETREOS | 1 | 9 | 9.00 |
| ME00300 | h | PALA CARGADORA | 0.02 | 23.87 | 0.48 |
| MK00100 | h | CAMIÓN BASCULANTE | 0.1 | 25.6 | 2.56 |
|  |  | Total |  |  | 16.81 |

**17HAW00120** m3 RETIRADA RESIDUOS ARIDOS Y PIEDRAS N.P. A PLANTA VALORIZ. 10 km
Precio: 19.37
Retirada de residuos de áridos y piedras en obra de nueva planta a planta de valorización situada a una distancia máxima de 10 km, formada por: transporte interior, selección, carga, transporte a planta, descarga y canon de gestión. Medido el volumen esponjado.

| Código | Ud | Descripción | Rendimiento | Precio | Importe |
|---|---|---|---|---|---|
| AEH00100 | m3 | TRANSPORTE INTERIOR MECANICO DE RESIDUOS PETREOS SELECCIONADOS A | 1 | 4.77 | 4.77 |
| EH00100 | m3 | CANON GESTION DE RESIDUOS PETREOS | 1 | 9 | 9.00 |
| ME00300 | h | PALA CARGADORA | 0.02 | 23.87 | 0.48 |
| MK00100 | h | CAMIÓN BASCULANTE | 0.2 | 25.6 | 5.12 |
|  |  | Total |  |  | 19.37 |

**17HAW00140** m3 RETIRADA RESIDUOS ARIDOS Y PIEDRAS N.P. A PLANTA VALORIZ. 15 km
Precio: 21.93
Retirada de residuos de áridos y piedras en obra de nueva planta a planta de valorización situada a una distancia máxima de 15 km, formada por: transporte interior, selección, carga, transporte a planta, descarga y canon de gestión. Medido el volumen esponjado.

| Código | Ud | Descripción | Rendimiento | Precio | Importe |
|---|---|---|---|---|---|
| AEH00100 | m3 | TRANSPORTE INTERIOR MECANICO DE RESIDUOS PETREOS SELECCIONADOS A | 1 | 4.77 | 4.77 |
| EH00100 | m3 | CANON GESTION DE RESIDUOS PETREOS | 1 | 9 | 9.00 |
| ME00300 | h | PALA CARGADORA | 0.02 | 23.87 | 0.48 |
| MK00100 | h | CAMIÓN BASCULANTE | 0.3 | 25.6 | 7.68 |
|  |  | Total |  |  | 21.93 |

**17HAW00200** m3 RETIRADA EN CONTENEDOR 1 m3 RESIDUOS ARIDOS Y PIEDRAS N.P. 5 km
Precio: 18.19
Retirada en contenedor de 1 m3 de residuos de áridos y piedras en obra de nueva planta a planta de valorización situada a una distancia máxima de 5 km, formada por: selección, carga, transporte a planta, descarga y canon de gestión. Medido el volumen esponjado.

| Código | Ud | Descripción | Rendimiento | Precio | Importe |
|---|---|---|---|---|---|
| TP00100 | h | PEÓN ESPECIAL | 0.1 | 18.9 | 1.89 |
| ER00100 | m3 | CANON GESTION DE RESIDUOS MIXTOS | 1 | 12.5 | 12.50 |
| EW00100 | u | CONTENEDOR 1 m3 | 0.2 | 3 | 0.60 |
| MK00100 | h | CAMIÓN BASCULANTE | 0.125 | 25.6 | 3.20 |
|  |  | Total |  |  | 18.19 |

**17HAW00210** m3 RETIRADA EN CONTENEDOR 1 m3 RESIDUOS ARIDOS Y PIEDRAS N.P. 10 km
Precio: 20.75
Retirada en contenedor de 1 m3 de residuos de áridos y piedras en obra de nueva planta a planta de valorización situada a una distancia máxima de 10 km, formada por: selección, carga, transporte a planta, descarga y canon de gestión. Medido el volumen esponjado.

| Código | Ud | Descripción | Rendimiento | Precio | Importe |
|---|---|---|---|---|---|
| TP00100 | h | PEÓN ESPECIAL | 0.1 | 18.9 | 1.89 |
| ER00100 | m3 | CANON GESTION DE RESIDUOS MIXTOS | 1 | 12.5 | 12.50 |
| EW00100 | u | CONTENEDOR 1 m3 | 0.2 | 3 | 0.60 |
| MK00100 | h | CAMIÓN BASCULANTE | 0.225 | 25.6 | 5.76 |
|  |  | Total |  |  | 20.75 |

**17HAW00220** m3 RETIRADA EN CONTENEDOR 1 m3 RESIDUOS ARIDOS Y PIEDRAS N.P. 15 km
Precio: 23.31
Retirada en contenedor de 1 m3 de residuos de áridos y piedras en obra de nueva planta a planta de valorización situada a una distancia máxima de 15 km, formada por: selección, carga, transporte a planta, descarga y canon de gestión. Medido el volumen esponjado.

| Código | Ud | Descripción | Rendimiento | Precio | Importe |
|---|---|---|---|---|---|
| TP00100 | h | PEÓN ESPECIAL | 0.1 | 18.9 | 1.89 |
| ER00100 | m3 | CANON GESTION DE RESIDUOS MIXTOS | 1 | 12.5 | 12.50 |
| EW00100 | u | CONTENEDOR 1 m3 | 0.2 | 3 | 0.60 |
| MK00100 | h | CAMIÓN BASCULANTE | 0.325 | 25.6 | 8.32 |
|  |  | Total |  |  | 23.31 |

**17HAW00230** m3 RETIRADA EN CONTENEDOR 3 m3 RESIDUOS ARIDOS Y PIEDRAS N.P. 5 km
Precio: 24.91
Retirada en contenedor de 3 m3 de residuos de áridos y piedras en obra de nueva planta a planta de valorización situada a una distancia máxima de 5 km, formada por: selección, carga, transporte a planta, descarga y canon de gestión. Medido el volumen esponjado.

| Código | Ud | Descripción | Rendimiento | Precio | Importe |
|---|---|---|---|---|---|
| TP00100 | h | PEÓN ESPECIAL | 0.075 | 18.9 | 1.42 |
| ER00100 | m3 | CANON GESTION DE RESIDUOS MIXTOS | 1 | 12.5 | 12.50 |
| MK00400 | m3 | TRANSPORTE EN CONTENEDOR | 1 | 10.99 | 10.99 |
|  |  | Total |  |  | 24.91 |

**17HAW00240** m3 RETIRADA EN CONTENEDOR 3 m3 RESIDUOS ARIDOS Y PIEDRAS N.P. 10 km
Precio: 24.91
Retirada en contenedor de 3 m3 de residuos de áridos y piedras en obra de nueva planta a planta de valorización situada a una distancia máxima de 10 km, formada por: selección, carga, transporte a planta, descarga y canon de gestión. Medido el volumen esponjado.

| Código | Ud | Descripción | Rendimiento | Precio | Importe |
|---|---|---|---|---|---|
| TP00100 | h | PEÓN ESPECIAL | 0.075 | 18.9 | 1.42 |
| ER00100 | m3 | CANON GESTION DE RESIDUOS MIXTOS | 1 | 12.5 | 12.50 |
| MK00400 | m3 | TRANSPORTE EN CONTENEDOR | 1 | 10.99 | 10.99 |
|  |  | Total |  |  | 24.91 |

**17HAW00250** m3 RETIRADA EN CONTENEDOR 3 m3 RESIDUOS ARIDOS Y PIEDRAS N.P. 15 km
Precio: 24.91
Retirada en contenedor de 3 m3 de residuos de áridos y piedras en obra de nueva planta a planta de valorización situada a una distancia máxima de 15 km, formada por: selección, carga, transporte a planta, descarga y canon de gestión. Medido el volumen esponjado.

| Código | Ud | Descripción | Rendimiento | Precio | Importe |
|---|---|---|---|---|---|
| TP00100 | h | PEÓN ESPECIAL | 0.075 | 18.9 | 1.42 |
| ER00100 | m3 | CANON GESTION DE RESIDUOS MIXTOS | 1 | 12.5 | 12.50 |
| MK00400 | m3 | TRANSPORTE EN CONTENEDOR | 1 | 10.99 | 10.99 |
|  |  | Total |  |  | 24.91 |

**17HAW00300** m3 RETIRADA RESIDUOS ARIDOS Y PIEDRAS DEMOL. A PLANTA VALORIZ. 5 km
Precio: 12.04
Retirada de residuos de áridos y piedras en obra de demolición a planta de valorización situada a una distancia máxima de 5 km, formada por: carga, transporte a planta, descarga y canon de gestión. Medido el volumen esponjado.

| Código | Ud | Descripción | Rendimiento | Precio | Importe |
|---|---|---|---|---|---|
| EH00100 | m3 | CANON GESTION DE RESIDUOS PETREOS | 1 | 9 | 9.00 |
| ME00300 | h | PALA CARGADORA | 0.02 | 23.87 | 0.48 |
| MK00100 | h | CAMIÓN BASCULANTE | 0.1 | 25.6 | 2.56 |
|  |  | Total |  |  | 12.04 |

**17HAW00310** m3 RETIRADA RESIDUOS ARIDOS Y PIEDRAS DEMOL. A PLANTA VALORIZ. 10km
Precio: 14.6
Retirada de residuos de áridos y piedras en obra de demolición a planta de valorización situada a una distancia máxima de 10 km, formada por: carga, transporte a planta, descarga y canon de gestión. Medido el volumen esponjado.

| Código | Ud | Descripción | Rendimiento | Precio | Importe |
|---|---|---|---|---|---|
| EH00100 | m3 | CANON GESTION DE RESIDUOS PETREOS | 1 | 9 | 9.00 |
| ME00300 | h | PALA CARGADORA | 0.02 | 23.87 | 0.48 |
| MK00100 | h | CAMIÓN BASCULANTE | 0.2 | 25.6 | 5.12 |
|  |  | Total |  |  | 14.6 |

**17HAW00320** m3 RETIRADA RESIDUOS ARIDOS Y PIEDRAS DEMOL. A PLANTA VALORIZ. 15km
Precio: 17.16
Retirada de residuos de áridos y piedras en obra de demolición a planta de valorización situada a una distancia máxima de 15 km, formada por: carga, transporte a planta, descarga y canon de gestión. Medido el volumen esponjado.

| Código | Ud | Descripción | Rendimiento | Precio | Importe |
|---|---|---|---|---|---|
| EH00100 | m3 | CANON GESTION DE RESIDUOS PETREOS | 1 | 9 | 9.00 |
| ME00300 | h | PALA CARGADORA | 0.02 | 23.87 | 0.48 |
| MK00100 | h | CAMIÓN BASCULANTE | 0.3 | 25.6 | 7.68 |
|  |  | Total |  |  | 17.16 |

**17HAW00330** m3 RETIRADA EN CONTENEDOR 3 m3 RESIDUOS ARIDOS Y PIEDRAS DEM. 5 km
Precio: 23.96
Retirada en contenedor de 3 m3 de residuos de áridos y piedras en obra de demolición a planta de valorización situada a una distancia máxima de 5 km, formada por: carga, transporte a planta, descarga y canon de gestión. Medido el volumen esponjado.

| Código | Ud | Descripción | Rendimiento | Precio | Importe |
|---|---|---|---|---|---|
| TP00100 | h | PEÓN ESPECIAL | 0.025 | 18.9 | 0.47 |
| ER00100 | m3 | CANON GESTION DE RESIDUOS MIXTOS | 1 | 12.5 | 12.50 |
| MK00400 | m3 | TRANSPORTE EN CONTENEDOR | 1 | 10.99 | 10.99 |
|  |  | Total |  |  | 23.96 |

**17HAW00340** m3 RETIRADA EN CONTENEDOR 3 m3 RESIDUOS ARIDOS Y PIEDRAS DEM. 10 km
Precio: 23.96
Retirada en contenedor de 3 m3 de residuos de áridos y piedras en obra de demolición a planta de valorización situada a una distancia máxima de 10 km, formada por: carga, transporte a planta, descarga y canon de gestión. Medido el volumen esponjado.

| Código | Ud | Descripción | Rendimiento | Precio | Importe |
|---|---|---|---|---|---|
| TP00100 | h | PEÓN ESPECIAL | 0.025 | 18.9 | 0.47 |
| ER00100 | m3 | CANON GESTION DE RESIDUOS MIXTOS | 1 | 12.5 | 12.50 |
| MK00400 | m3 | TRANSPORTE EN CONTENEDOR | 1 | 10.99 | 10.99 |
|  |  | Total |  |  | 23.96 |

**17HAW00350** m3 RETIRADA EN CONTENEDOR 3 m3 RESIDUOS ARIDOS Y PIEDRAS DEM. 15 km
Precio: 23.96
Retirada en contenedor de 3 m3 de residuos de áridos y piedras en obra de demolición a planta de valorización situada a una distancia máxima de 15 km, formada por: carga, transporte a planta, descarga y canon de gestión. Medido el volumen esponjado.

| Código | Ud | Descripción | Rendimiento | Precio | Importe |
|---|---|---|---|---|---|
| TP00100 | h | PEÓN ESPECIAL | 0.025 | 18.9 | 0.47 |
| ER00100 | m3 | CANON GESTION DE RESIDUOS MIXTOS | 1 | 12.5 | 12.50 |
| MK00400 | m3 | TRANSPORTE EN CONTENEDOR | 1 | 10.99 | 10.99 |
|  |  | Total |  |  | 23.96 |

##### 17HC Materiales cerámicos (04/04/2006)

###### 17HCB Baldosas (06/01/2008)

###### 17HCL Ladrillos (06/01/2008)

###### 17HCT Tejas

**17HCT00100** u RETIRADA TEJAS ÁRABES PROCEDENTES DESMONTADO DIST. MÁX. 5 km
Precio: 4.27
Retirada de tejas arabes procedentes de desmontado de cubierta situada a una distancia máxima de 5 km, formada por: transporte interior, limpieza, carga, transporte y descarga en almacén. Medida la cantidad puesta en almacén.

| Código | Ud | Descripción | Rendimiento | Precio | Importe |
|---|---|---|---|---|---|
| AEH00100 | m3 | TRANSPORTE INTERIOR MECANICO DE RESIDUOS PETREOS SELECCIONADOS A | 1 | 4.77 | 4.77 |
| TP00100 | h | PEÓN ESPECIAL | 0.05 | 18.9 | 0.95 |
| EH00200 | u | TEJA ARABE VIEJA | 1 | -1.5 | -1.50 |
| MK00100 | h | CAMIÓN BASCULANTE | 0.002 | 25.6 | 0.05 |
|  |  | Total |  |  | 4.27 |

**17HCT00120** u RETIRADA TEJAS ÁRABES PROCEDENTES DESMONTADO DIST. MÁX. 10 km
Precio: 4.32
Retirada de tejas arabes procedentes de desmontado de cubierta situada a una distancia máxima de 10 km, formada por: transporte interior, limpieza, carga, transporte y descarga en almacén. Medida la cantidad puesta en almacén.

| Código | Ud | Descripción | Rendimiento | Precio | Importe |
|---|---|---|---|---|---|
| AEH00100 | m3 | TRANSPORTE INTERIOR MECANICO DE RESIDUOS PETREOS SELECCIONADOS A | 1 | 4.77 | 4.77 |
| TP00100 | h | PEÓN ESPECIAL | 0.05 | 18.9 | 0.95 |
| EH00200 | u | TEJA ARABE VIEJA | 1 | -1.5 | -1.50 |
| MK00100 | h | CAMIÓN BASCULANTE | 0.004 | 25.6 | 0.10 |
|  |  | Total |  |  | 4.32 |

**17HCT00140** u RETIRADA TEJAS ÁRABES PROCEDENTES DESMONTADO DIST. MÁX. 15 km
Precio: 4.37
Retirada de tejas arabes procedentes de desmontado de cubierta situada a una distancia máxima de 15 km, formada por: transporte interior, limpieza, carga, transporte y descarga en almacén. Medida la cantidad puesta en almacén.

| Código | Ud | Descripción | Rendimiento | Precio | Importe |
|---|---|---|---|---|---|
| AEH00100 | m3 | TRANSPORTE INTERIOR MECANICO DE RESIDUOS PETREOS SELECCIONADOS A | 1 | 4.77 | 4.77 |
| TP00100 | h | PEÓN ESPECIAL | 0.05 | 18.9 | 0.95 |
| EH00200 | u | TEJA ARABE VIEJA | 1 | -1.5 | -1.50 |
| MK00100 | h | CAMIÓN BASCULANTE | 0.006 | 25.6 | 0.15 |
|  |  | Total |  |  | 4.37 |

###### 17HCW Varios (04/04/2006)

##### 17HH Hormigones, terrazos, cementos y cales (04/04/2006)

###### 17HHC Cementos (04/04/2006)

###### 17HHH Hormigones (04/04/2006)

###### 17HHK Cales (06/01/2008)

###### 17HHT Terrazos y piedras artificiales (06/01/2008)

###### 17HHW Varios (06/01/2008)

##### 17HM Morteros (04/04/2006)

###### 17HMM Morteros (04/04/2006)

###### 17HMW Varios (06/01/2008)

##### 17HW Varios (06/01/2008)

###### 17HWW Varios (06/01/2008)

##### 17HY Materiales de construcción derivados del yeso (04/04/2006)

###### 17HYE Escayolas (06/01/2008)

###### 17HYW Varios (06/01/2008)

###### 17HYY Yeso (04/04/2006)

#### 17I MATERIALES DE AISLAMIENTO (06/01/2008)

##### 17IA Materiales derivados del yeso con amianto (06/01/2008)

###### 17IAA Materiales de aislamiento con amianto (06/01/2008)

###### 17IAW Varios (06/01/2008)

##### 17IO Otros materiales de aislamiento (06/01/2008)

###### 17IOO Otros materiales de aislamiento (06/01/2008)

###### 17IOW Varios (06/01/2008)

##### 17IW Varios (06/01/2008)

###### 17IWW Varios (06/01/2008)

#### 17M MADERAS, PAPELES, CARTONES, PLÁSTICOS, SINTÉTICOS Y VÍDRIOS (06/01/2008)

##### 17MM Maderas, papeles, plásticos y sintéticos (06/01/2008)

###### 17MMM Madera, papeles y cartones

**17MMM00100** t RETIRADA RESIDUOS MADERA DEM. A PLANTA VALORIZ. DIST. MÁX. 5 km
Precio: 9.04
Retirada de residuos de madera en obra de demolición a planta de valorización situada a una distancia máxima de 5 km, formada por: carga, transporte a planta, descarga y canon de gestión. Medido el peso en bascula puesto en planta.

| Código | Ud | Descripción | Rendimiento | Precio | Importe |
|---|---|---|---|---|---|
| EM00100 | t | CANON GESTION DE RESIDUOS DE MADERA | 1 | 6 | 6.00 |
| ME00300 | h | PALA CARGADORA | 0.02 | 23.87 | 0.48 |
| MK00100 | h | CAMIÓN BASCULANTE | 0.1 | 25.6 | 2.56 |
|  |  | Total |  |  | 9.04 |

**17MMM00110** t RETIRADA RESIDUOS MADERA DEM. A PLANTA VALORIZ. DIST. MÁX. 10 km
Precio: 11.6
Retirada de residuos de madera en obra de demolición a planta de valorización situada a una distancia máxima de 10 km, formada por: carga, transporte a planta, descarga y canon de gestión. Medido el peso en bascula puesto en planta.

| Código | Ud | Descripción | Rendimiento | Precio | Importe |
|---|---|---|---|---|---|
| EM00100 | t | CANON GESTION DE RESIDUOS DE MADERA | 1 | 6 | 6.00 |
| ME00300 | h | PALA CARGADORA | 0.02 | 23.87 | 0.48 |
| MK00100 | h | CAMIÓN BASCULANTE | 0.2 | 25.6 | 5.12 |
|  |  | Total |  |  | 11.6 |

**17MMM00120** t RETIRADA RESIDUOS MADERA DEM. A PLANTA VALORIZ. DIST. MÁX. 15 km
Precio: 14.16
Retirada de residuos de madera en obra de demolición a planta de valorización situada a una distancia máxima de 15 km, formada por: carga, transporte a planta, descarga y canon de gestión. Medido el peso en bascula puesto en planta.

| Código | Ud | Descripción | Rendimiento | Precio | Importe |
|---|---|---|---|---|---|
| EM00100 | t | CANON GESTION DE RESIDUOS DE MADERA | 1 | 6 | 6.00 |
| ME00300 | h | PALA CARGADORA | 0.02 | 23.87 | 0.48 |
| MK00100 | h | CAMIÓN BASCULANTE | 0.3 | 25.6 | 7.68 |
|  |  | Total |  |  | 14.16 |

**17MMM00130** t RETIRADA EN CONTENEDOR 3 m3 RESIDUOS MADERA DEM. DIST. MÁX. 5 km
Precio: 17.46
Retirada en contenedor de 3 m3 de residuos de madera en obra de demolición a planta de valorización situada a una distancia máxima de 5 km, formada por: carga, transporte a planta, descarga y canon de gestión. Medido el peso en bascula puesto en planta.

| Código | Ud | Descripción | Rendimiento | Precio | Importe |
|---|---|---|---|---|---|
| TP00100 | h | PEÓN ESPECIAL | 0.025 | 18.9 | 0.47 |
| EM00100 | t | CANON GESTION DE RESIDUOS DE MADERA | 1 | 6 | 6.00 |
| MK00400 | m3 | TRANSPORTE EN CONTENEDOR | 1 | 10.99 | 10.99 |
|  |  | Total |  |  | 17.46 |

**17MMM00140** t RETIRADA EN CONTENEDOR 3 m3 RESIDUOS MADERA DEM. DIST. MÁX. 10km
Precio: 17.46
Retirada en contenedor de 3 m3 de residuos de madera en obra de demolición a planta de valorización situada a una distancia máxima de 10 km, formada por: carga, transporte a planta, descarga y canon de gestión. Medido el peso en bascula puesto en planta.

| Código | Ud | Descripción | Rendimiento | Precio | Importe |
|---|---|---|---|---|---|
| TP00100 | h | PEÓN ESPECIAL | 0.025 | 18.9 | 0.47 |
| EM00100 | t | CANON GESTION DE RESIDUOS DE MADERA | 1 | 6 | 6.00 |
| MK00400 | m3 | TRANSPORTE EN CONTENEDOR | 1 | 10.99 | 10.99 |
|  |  | Total |  |  | 17.46 |

**17MMM00150** t RETIRADA EN CONTENEDOR 3 m3 RESIDUOS MADERA DEM. DIST. MÁX. 15km
Precio: 17.46
Retirada en contenedor de 3 m3 de residuos de madera en obra de demolición a planta de valorización situada a una distancia máxima de 15 km, formada por: carga, transporte a planta, descarga y canon de gestión. Medido el peso en bascula puesto en planta.

| Código | Ud | Descripción | Rendimiento | Precio | Importe |
|---|---|---|---|---|---|
| TP00100 | h | PEÓN ESPECIAL | 0.025 | 18.9 | 0.47 |
| EM00100 | t | CANON GESTION DE RESIDUOS DE MADERA | 1 | 6 | 6.00 |
| MK00400 | m3 | TRANSPORTE EN CONTENEDOR | 1 | 10.99 | 10.99 |
|  |  | Total |  |  | 17.46 |

###### 17MMP Plásticos y sintéticos

**17MMP00001** t RETIRADA RESIDUOS PLÁSTICOS Y SINTÉTICOS, DIST. MÁX. 10 km MEC.
Precio: 63.52
Retirada de residuos plásticos y sintéticos, realizada en camión basculante a una distancia máxima de 10 km, incluso carga con medios mecánicos. Medido el peso en bascula puesto en almacén.

| Código | Ud | Descripción | Rendimiento | Precio | Importe |
|---|---|---|---|---|---|
| TP00100 | h | PEÓN ESPECIAL | 2.5 | 18.9 | 47.25 |
| EW00001 | t | TRANSPORTE INTERIOR MANUAL | 1 | 12.97 | 12.97 |
| ME00300 | h | PALA CARGADORA | 0.02 | 23.87 | 0.48 |
| MK00100 | h | CAMIÓN BASCULANTE | 0.11 | 25.6 | 2.82 |
|  |  | Total |  |  | 63.52 |

**17MMP00011** t RETIRADA RESIDUOS PLÁSTICOS Y SINTÉTICOS, DIST. MÁX. 5 km MEC.
Precio: 62.36
Retirada de residuos plásticos y sintéticos, realizada en camión basculante a una distancia máxima de 5 km, incluso carga con medios mecánicos. Medido el peso en bascula puesto en almacén.

| Código | Ud | Descripción | Rendimiento | Precio | Importe |
|---|---|---|---|---|---|
| TP00100 | h | PEÓN ESPECIAL | 2.5 | 18.9 | 47.25 |
| EW00001 | t | TRANSPORTE INTERIOR MANUAL | 1 | 12.97 | 12.97 |
| ME00300 | h | PALA CARGADORA | 0.02 | 23.87 | 0.48 |
| MK00100 | h | CAMIÓN BASCULANTE | 0.065 | 25.6 | 1.66 |
|  |  | Total |  |  | 62.36 |

###### 17MMW Varios (06/01/2008)

##### 17MV Vidrios (10/12/2008)

###### 17MVV Vidrios (10/12/2008)

###### 17MVW Varios (10/12/2008)

##### 17MW Varios (10/12/2008)

###### 17MWW Varios (10/12/2008)

#### 17R RESIDUOS MEZCLADOS (06/01/2008)

##### 17RR Residuos mezclados (06/01/2008)

###### 17RRR Residuos mezclados

**17RRR00200** m3 RETIRADA DE RESIDUOS MIXTOS N.P. A PLANTA DE VALORIZ. 5 km
Precio: 18.42
Retirada de residuos mixtos en obra de nueva planta a planta de valorización situada a una distancia máxima de 5 km, formada por: transporte interior, carga, transporte a planta, descarga y canon de gestión. Medido el volumen esponjado.

| Código | Ud | Descripción | Rendimiento | Precio | Importe |
|---|---|---|---|---|---|
| AER00100 | m3 | TRANSPORTE INTERIOR MECANICO DE RESIDUOS MIXTOS A 100 m | 1 | 2.88 | 2.88 |
| ER00100 | m3 | CANON GESTION DE RESIDUOS MIXTOS | 1 | 12.5 | 12.50 |
| ME00300 | h | PALA CARGADORA | 0.02 | 23.87 | 0.48 |
| MK00100 | h | CAMIÓN BASCULANTE | 0.1 | 25.6 | 2.56 |
|  |  | Total |  |  | 18.42 |

**17RRR00210** m3 RETIRADA DE RESIDUOS MIXTOS N.P. A PLANTA DE VALORIZ. 10 km
Precio: 20.98
Retirada de residuos mixtos en obra de nueva planta a planta de valorización situada a una distancia máxima de 10 km, formada por: transporte interior, carga, transporte a planta, descarga y canon de gestión. Medido el volumen esponjado.

| Código | Ud | Descripción | Rendimiento | Precio | Importe |
|---|---|---|---|---|---|
| AER00100 | m3 | TRANSPORTE INTERIOR MECANICO DE RESIDUOS MIXTOS A 100 m | 1 | 2.88 | 2.88 |
| ER00100 | m3 | CANON GESTION DE RESIDUOS MIXTOS | 1 | 12.5 | 12.50 |
| ME00300 | h | PALA CARGADORA | 0.02 | 23.87 | 0.48 |
| MK00100 | h | CAMIÓN BASCULANTE | 0.2 | 25.6 | 5.12 |
|  |  | Total |  |  | 20.98 |

**17RRR00220** m3 RETIRADA DE RESIDUOS MIXTOS N.P. A PLANTA DE VALORIZ. 15 km
Precio: 23.54
Retirada de residuos mixtos en obra de nueva planta a planta de valorización situada a una distancia máxima de 15 km, formada por: transporte interior, carga, transporte a planta, descarga y canon de gestión. Medido el volumen esponjado.

| Código | Ud | Descripción | Rendimiento | Precio | Importe |
|---|---|---|---|---|---|
| AER00100 | m3 | TRANSPORTE INTERIOR MECANICO DE RESIDUOS MIXTOS A 100 m | 1 | 2.88 | 2.88 |
| ER00100 | m3 | CANON GESTION DE RESIDUOS MIXTOS | 1 | 12.5 | 12.50 |
| ME00300 | h | PALA CARGADORA | 0.02 | 23.87 | 0.48 |
| MK00100 | h | CAMIÓN BASCULANTE | 0.3 | 25.6 | 7.68 |
|  |  | Total |  |  | 23.54 |

**17RRR00300** m3 RETIRADA EN CONTENEDOR 1 m3 RESIDUOS MIXTOS N.P. 5 km
Precio: 17.25
Retirada en contenedor de 1 m3 de residuos mixtos en obra de nueva planta a planta de valorización situada a una distancia máxima de 5 km, formada por: carga, transporte a planta, descarga y canon de gestión. Medido el volumen esponjado.

| Código | Ud | Descripción | Rendimiento | Precio | Importe |
|---|---|---|---|---|---|
| TP00100 | h | PEÓN ESPECIAL | 0.05 | 18.9 | 0.95 |
| ER00100 | m3 | CANON GESTION DE RESIDUOS MIXTOS | 1 | 12.5 | 12.50 |
| EW00100 | u | CONTENEDOR 1 m3 | 0.2 | 3 | 0.60 |
| MK00100 | h | CAMIÓN BASCULANTE | 0.125 | 25.6 | 3.20 |
|  |  | Total |  |  | 17.25 |

**17RRR00310** m3 RETIRADA EN CONTENEDOR 1 m3 RESIDUOS MIXTOS N.P. 10 km
Precio: 19.81
Retirada en contenedor de 1 m3 de residuos mixtos en obra de nueva planta a planta de valorización situada a una distancia máxima de 10 km, formada por: carga, transporte a planta, descarga y canon de gestión. Medido el volumen esponjado.

| Código | Ud | Descripción | Rendimiento | Precio | Importe |
|---|---|---|---|---|---|
| TP00100 | h | PEÓN ESPECIAL | 0.05 | 18.9 | 0.95 |
| ER00100 | m3 | CANON GESTION DE RESIDUOS MIXTOS | 1 | 12.5 | 12.50 |
| EW00100 | u | CONTENEDOR 1 m3 | 0.2 | 3 | 0.60 |
| MK00100 | h | CAMIÓN BASCULANTE | 0.225 | 25.6 | 5.76 |
|  |  | Total |  |  | 19.81 |

**17RRR00320** m3 RETIRADA EN CONTENEDOR 1 m3 RESIDUOS MIXTOS N.P. 15 km
Precio: 22.37
Retirada en contenedor de 1 m3 de residuos mixtos en obra de nueva planta a planta de valorización situada a una distancia máxima de 15 km, formada por: carga, transporte a planta, descarga y canon de gestión. Medido el volumen esponjado.

| Código | Ud | Descripción | Rendimiento | Precio | Importe |
|---|---|---|---|---|---|
| TP00100 | h | PEÓN ESPECIAL | 0.05 | 18.9 | 0.95 |
| ER00100 | m3 | CANON GESTION DE RESIDUOS MIXTOS | 1 | 12.5 | 12.50 |
| EW00100 | u | CONTENEDOR 1 m3 | 0.2 | 3 | 0.60 |
| MK00100 | h | CAMIÓN BASCULANTE | 0.325 | 25.6 | 8.32 |
|  |  | Total |  |  | 22.37 |

**17RRR00330** m3 RETIRADA EN CONTENEDOR 3 m3 RESIDUOS MIXTOS N.P. 5 km
Precio: 23.96
Retirada en contenedor de 3 m3 de residuos mixtos en obra de nueva planta a planta de valorización situada a una distancia máxima de 5 km, formada por: carga, transporte a planta, descarga y canon de gestión. Medido el volumen esponjado.

| Código | Ud | Descripción | Rendimiento | Precio | Importe |
|---|---|---|---|---|---|
| TP00100 | h | PEÓN ESPECIAL | 0.025 | 18.9 | 0.47 |
| ER00100 | m3 | CANON GESTION DE RESIDUOS MIXTOS | 1 | 12.5 | 12.50 |
| MK00400 | m3 | TRANSPORTE EN CONTENEDOR | 1 | 10.99 | 10.99 |
|  |  | Total |  |  | 23.96 |

**17RRR00340** m3 RETIRADA EN CONTENEDOR 3 m3 RESIDUOS MIXTOS N.P. 10 km
Precio: 23.96
Retirada en contenedor de 3 m3 de residuos mixtos en obra de nueva planta a planta de valorización situada a una distancia máxima de 10 km, formada por: carga, transporte a planta, descarga y canon de gestión. Medido el volumen esponjado.

| Código | Ud | Descripción | Rendimiento | Precio | Importe |
|---|---|---|---|---|---|
| TP00100 | h | PEÓN ESPECIAL | 0.025 | 18.9 | 0.47 |
| ER00100 | m3 | CANON GESTION DE RESIDUOS MIXTOS | 1 | 12.5 | 12.50 |
| MK00400 | m3 | TRANSPORTE EN CONTENEDOR | 1 | 10.99 | 10.99 |
|  |  | Total |  |  | 23.96 |

**17RRR00350** m3 RETIRADA EN CONTENEDOR 3 m3 RESIDUOS MIXTOS N.P. 15 km
Precio: 23.96
Retirada en contenedor de 3 m3 de residuos mixtos en obra de nueva planta a planta de valorización situada a una distancia máxima de 15 km, formada por: carga, transporte a planta, descarga y canon de gestión. Medido el volumen esponjado.

| Código | Ud | Descripción | Rendimiento | Precio | Importe |
|---|---|---|---|---|---|
| TP00100 | h | PEÓN ESPECIAL | 0.025 | 18.9 | 0.47 |
| ER00100 | m3 | CANON GESTION DE RESIDUOS MIXTOS | 1 | 12.5 | 12.50 |
| MK00400 | m3 | TRANSPORTE EN CONTENEDOR | 1 | 10.99 | 10.99 |
|  |  | Total |  |  | 23.96 |

**17RRR00400** m3 RETIRADA RESIDUOS MIXTOS DEMOL. A PLANTA DE VALORIZ. 5 km
Precio: 15.44
Retirada de residuos mixtos en obra de demolición a planta de valorización situada a una distancia máxima de 5 km, formada por: carga, transporte a planta, descarga y canon de gestión. Medido el volumen esponjado.

| Código | Ud | Descripción | Rendimiento | Precio | Importe |
|---|---|---|---|---|---|
| TP00100 | h | PEÓN ESPECIAL | 0.02 | 18.9 | 0.38 |
| ER00100 | m3 | CANON GESTION DE RESIDUOS MIXTOS | 1 | 12.5 | 12.50 |
| MK00100 | h | CAMIÓN BASCULANTE | 0.1 | 25.6 | 2.56 |
|  |  | Total |  |  | 15.44 |

**17RRR00410** m3 RETIRADA RESIDUOS MIXTOS DEMOL. A PLANTA DE VALORIZ. 10 km
Precio: 18
Retirada de residuos mixtos en obra de demolición a planta de valorización situada a una distancia máxima de 10 km, formada por: carga, transporte a planta, descarga y canon de gestión. Medido el volumen esponjado.

| Código | Ud | Descripción | Rendimiento | Precio | Importe |
|---|---|---|---|---|---|
| TP00100 | h | PEÓN ESPECIAL | 0.02 | 18.9 | 0.38 |
| ER00100 | m3 | CANON GESTION DE RESIDUOS MIXTOS | 1 | 12.5 | 12.50 |
| MK00100 | h | CAMIÓN BASCULANTE | 0.2 | 25.6 | 5.12 |
|  |  | Total |  |  | 18 |

**17RRR00420** m3 RETIRADA RESIDUOS MIXTOS DEMOL. A PLANTA DE VALORIZ. 15 km
Precio: 20.66
Retirada de residuos mixtos en obra de demolición a planta de valorización situada a una distancia máxima de 15 km, formada por: carga, transporte a planta, descarga y canon de gestión. Medido el volumen esponjado.

| Código | Ud | Descripción | Rendimiento | Precio | Importe |
|---|---|---|---|---|---|
| ER00100 | m3 | CANON GESTION DE RESIDUOS MIXTOS | 1 | 12.5 | 12.50 |
| ME00300 | h | PALA CARGADORA | 0.02 | 23.87 | 0.48 |
| MK00100 | h | CAMIÓN BASCULANTE | 0.3 | 25.6 | 7.68 |
|  |  | Total |  |  | 20.66 |

**17RRR00430** m3 RETIRADA EN CONTENEDOR 3 m3 RESIDUOS MIXTOS DEMOL. 5 km
Precio: 23.96
Retirada en contenedor de 3 m3 de residuos mixtos en obra de demolición a planta de valorización situada a una distancia máxima de 5 km, formada por: carga, transporte a planta, descarga y canon de gestión. Medido el volumen esponjado.

| Código | Ud | Descripción | Rendimiento | Precio | Importe |
|---|---|---|---|---|---|
| TP00100 | h | PEÓN ESPECIAL | 0.025 | 18.9 | 0.47 |
| ER00100 | m3 | CANON GESTION DE RESIDUOS MIXTOS | 1 | 12.5 | 12.50 |
| MK00400 | m3 | TRANSPORTE EN CONTENEDOR | 1 | 10.99 | 10.99 |
|  |  | Total |  |  | 23.96 |

**17RRR00440** m3 RETIRADA EN CONTENEDOR 3 m3 RESIDUOS MIXTOS DEMOL. 10 km
Precio: 23.96
Retirada en contenedor de 3 m3 de residuos mixtos en obra de demolición a planta de valorización situada a una distancia máxima de 10 km, formada por: carga, transporte a planta, descarga y canon de gestión. Medido el volumen esponjado.

| Código | Ud | Descripción | Rendimiento | Precio | Importe |
|---|---|---|---|---|---|
| TP00100 | h | PEÓN ESPECIAL | 0.025 | 18.9 | 0.47 |
| ER00100 | m3 | CANON GESTION DE RESIDUOS MIXTOS | 1 | 12.5 | 12.50 |
| MK00400 | m3 | TRANSPORTE EN CONTENEDOR | 1 | 10.99 | 10.99 |
|  |  | Total |  |  | 23.96 |

**17RRR00450** m3 RETIRADA EN CONTENEDOR 3 m3 RESIDUOS MIXTOS DEMOL. 15 km
Precio: 23.96
Retirada en contenedor de 3 m3 de residuos mixtos en obra de demolición a planta de valorización situada a una distancia máxima de 15 km, formada por: carga, transporte a planta, descarga y canon de gestión. Medido el volumen esponjado.

| Código | Ud | Descripción | Rendimiento | Precio | Importe |
|---|---|---|---|---|---|
| TP00100 | h | PEÓN ESPECIAL | 0.025 | 18.9 | 0.47 |
| ER00100 | m3 | CANON GESTION DE RESIDUOS MIXTOS | 1 | 12.5 | 12.50 |
| MK00400 | m3 | TRANSPORTE EN CONTENEDOR | 1 | 10.99 | 10.99 |
|  |  | Total |  |  | 23.96 |

###### 17RRW Varios (06/01/2008)

##### 17RW Varios (10/12/2008)

###### 17RWW Varios (10/12/2008)

#### 17T TERRENOS (06/01/2008)

##### 17TL Lodos de renaje (06/01/2008)

###### 17TLL Lodos de drenaje (06/01/2008)

###### 17TLW Varios (06/01/2008)

##### 17TT Terrenos (06/01/2008)

###### 17TTP Piedras (06/01/2008)

###### 17TTT Terrenos

**17TTT00100** m3 RETIRADA DE TIERRAS INERTES N.P. A VERTEDERO AUTORIZADO 5 km
Precio: 4.04
Retirada de tierras inertes en obra de nueva planta a vertedero autorizado situado a una distancia máxima de 5 km, formada por: selección, carga, transporte, descarga y canon de vertido. Medido el volumen esponjado.

| Código | Ud | Descripción | Rendimiento | Precio | Importe |
|---|---|---|---|---|---|
| ET00100 | m3 | CANON VERTIDO TIERRAS INERTES | 1 | 1 | 1.00 |
| ME00300 | h | PALA CARGADORA | 0.02 | 23.87 | 0.48 |
| MK00100 | h | CAMIÓN BASCULANTE | 0.1 | 25.6 | 2.56 |
|  |  | Total |  |  | 4.04 |

**17TTT00110** m3 RETIRADA DE TIERRAS INERTES N.P. A VERTEDERO AUTORIZADO 10 km
Precio: 6.6
Retirada de tierras inertes en obra de nueva planta a vertedero autorizado situado a una distancia máxima de 10 km, formada por: selección, carga, transporte, descarga y canon de vertido. Medido el volumen esponjado.

| Código | Ud | Descripción | Rendimiento | Precio | Importe |
|---|---|---|---|---|---|
| ET00100 | m3 | CANON VERTIDO TIERRAS INERTES | 1 | 1 | 1.00 |
| ME00300 | h | PALA CARGADORA | 0.02 | 23.87 | 0.48 |
| MK00100 | h | CAMIÓN BASCULANTE | 0.2 | 25.6 | 5.12 |
|  |  | Total |  |  | 6.6 |

**17TTT00120** m3 RETIRADA DE TIERRAS INERTES N.P. A VERTEDERO AUTORIZADO 15 km
Precio: 9.16
Retirada de tierras inertes en obra de nueva planta a vertedero autorizado situado a una distancia máxima de 15 km, formada por: selección, carga, transporte, descarga y canon de vertido. Medido el volumen esponjado.

| Código | Ud | Descripción | Rendimiento | Precio | Importe |
|---|---|---|---|---|---|
| ET00100 | m3 | CANON VERTIDO TIERRAS INERTES | 1 | 1 | 1.00 |
| ME00300 | h | PALA CARGADORA | 0.02 | 23.87 | 0.48 |
| MK00100 | h | CAMIÓN BASCULANTE | 0.3 | 25.6 | 7.68 |
|  |  | Total |  |  | 9.16 |

**17TTT00200** m3 RETIRADA DE TIERRAS N.P. A PLANTA DE VALORIZ. DIST. MÁX. 5 km
Precio: 5.29
Retirada de tierras en obra de nueva planta a planta de valorización situada a una distancia máxima de 5 km, formada por: carga, transporte, descarga y canon de gestión. Medido el volumen esponjado.

| Código | Ud | Descripción | Rendimiento | Precio | Importe |
|---|---|---|---|---|---|
| ET00200 | m3 | CANON GESTION DE TIERRAS | 1 | 2.25 | 2.25 |
| ME00300 | h | PALA CARGADORA | 0.02 | 23.87 | 0.48 |
| MK00100 | h | CAMIÓN BASCULANTE | 0.1 | 25.6 | 2.56 |
|  |  | Total |  |  | 5.29 |

**17TTT00210** m3 RETIRADA DE TIERRAS N.P. A PLANTA DE VALORIZ. DIST. MÁX. 10 km
Precio: 7.85
Retirada de tierras en obra de nueva planta a planta de valorización situada a una distancia máxima de 10 km, formada por: carga, transporte, descarga y canon de gestión. Medido el volumen esponjado.

| Código | Ud | Descripción | Rendimiento | Precio | Importe |
|---|---|---|---|---|---|
| ET00200 | m3 | CANON GESTION DE TIERRAS | 1 | 2.25 | 2.25 |
| ME00300 | h | PALA CARGADORA | 0.02 | 23.87 | 0.48 |
| MK00100 | h | CAMIÓN BASCULANTE | 0.2 | 25.6 | 5.12 |
|  |  | Total |  |  | 7.85 |

**17TTT00220** m3 RETIRADA DE TIERRAS N.P. A PLANTA DE VALORIZ. DIST. MÁX. 15 km
Precio: 10.41
Retirada de tierras en obra de nueva planta a planta de valorización situada a una distancia máxima de 15 km, formada por: carga, transporte, descarga y canon de gestión. Medido el volumen esponjado.

| Código | Ud | Descripción | Rendimiento | Precio | Importe |
|---|---|---|---|---|---|
| ET00200 | m3 | CANON GESTION DE TIERRAS | 1 | 2.25 | 2.25 |
| ME00300 | h | PALA CARGADORA | 0.02 | 23.87 | 0.48 |
| MK00100 | h | CAMIÓN BASCULANTE | 0.3 | 25.6 | 7.68 |
|  |  | Total |  |  | 10.41 |

###### 17TTW Varios (06/01/2008)

##### 17TW Varios (06/01/2008)

###### 17TWW Varios (06/01/2008)

#### 17W VARIOS (06/01/2008)

##### 17WW Varios (06/01/2008)

###### 17WWW Varios (06/01/2008)

### 19 SEGURIDAD Y SALUD (04/04/2006)

#### 19L LOCALES Y SERVICIOS (06/01/2008)

##### 19LA Adaptaciones (06/01/2008)

###### 19LAA Aseos

**19LAA90010** m2 ADAPTACIÓN PROVISIONAL LOCAL ASEOS ALICATADO INT.
Precio: 130.83
Adaptación provisional de local para aseos, comprendiendo: división de local con citara de ladrillo gafa enfoscado mortero de cemento, distribución de cabinas para duchas y retretes ejecutadas con tabique de ladrillo hueco sencillo alicatadas por su interior con azulejo blanco15x15 cm, puerta de madera con cierre interior y pintura, terminado y desmontado, incluso mantenimiento, según R.D. 1627/97 y guía técnica del INSHT. Medida la superficie útil del local adaptado.

| Código | Ud | Descripción | Rendimiento | Precio | Importe |
|---|---|---|---|---|---|
| 06DSS00001 | m2 | TABIQUE DE LADRILLO H/S C/MORTERO | 1.15 | 10.63 | 12.22 |
| 06LHC00001 | m2 | CITARA LADRILLO GAFA 7 cm | 0.45 | 18.33 | 8.25 |
| 10AAL00001 | m2 | ALICATADO AZULEJO BLANCO 15x15 cm M. BASTARDO | 1.443 | 25.11 | 36.23 |
| 10CEE00001 | m2 | ENFOSCADO SIN MAESTREAR Y FRATASADO EN PAREDES | 0.79 | 10.84 | 8.56 |
| 11MPP00151 | m2 | PUERTA PASO PINTAR 1 H. CIEGA ABAT. CERCO 70x40 mm | 0.501 | 103.66 | 51.93 |
| 13ECC00001 | m2 | PINTURA A LA CAL | 1.57 | 2.06 | 3.23 |
| 13IPP00003 | m2 | PINTURA PLÁSTICA SOBRE CARPINTERIA DE MADERA | 1.004 | 7.38 | 7.41 |
| WW00500 | u | TRABAJOS COMPLEMENTARIOS | 10 | 0.3 | 3.00 |
|  |  | Total |  |  | 130.83 |

**19LAA90020** m2 ADAPTACIÓN PROVISIONAL LOCAL ASEOS ENFOSCADO INT.
Precio: 111.02
Adaptación provisional de local para aseos, comprendiendo: división de local con citara de ladrillo gafa enfoscado mortero de cemento, distribución de cabinas para duchas y retretes ejecutadas con tabique de ladrillo hueco sencillo enfoscadas por su interior con mortero de cemento, puerta de madera con cierre interior y pintura, terminado y desmontado, incluso mantenimiento, según R.D. 1627/97 y guía técnica del INSHT. Medida la superficie útil del local adaptado.

| Código | Ud | Descripción | Rendimiento | Precio | Importe |
|---|---|---|---|---|---|
| 06DSS00001 | m2 | TABIQUE DE LADRILLO H/S C/MORTERO | 1.15 | 10.63 | 12.22 |
| 06LHC00001 | m2 | CITARA LADRILLO GAFA 7 cm | 0.45 | 18.33 | 8.25 |
| 10CEE00001 | m2 | ENFOSCADO SIN MAESTREAR Y FRATASADO EN PAREDES | 2.233 | 10.84 | 24.21 |
| 11MPP00151 | m2 | PUERTA PASO PINTAR 1 H. CIEGA ABAT. CERCO 70x40 mm | 0.501 | 103.66 | 51.93 |
| 13ECC00001 | m2 | PINTURA A LA CAL | 2.233 | 2.06 | 4.60 |
| 13IPP00003 | m2 | PINTURA PLÁSTICA SOBRE CARPINTERIA DE MADERA | 1.004 | 7.38 | 7.41 |
| WW00500 | u | TRABAJOS COMPLEMENTARIOS | 8 | 0.3 | 2.40 |
|  |  | Total |  |  | 111.02 |

###### 19LAC Comedores

**19LAC90001** m2 ADAPTACIÓN PROVISIONAL LOCAL VESTUARIO Y COMEDOR
Precio: 46.79
Adaptación provisional de local para vestuario y comedor, comprendiendo: división de local con citara de ladrillo gafa enfoscado con mortero de cemento, puertas y ventanas de carpinteria metálica, acristalamiento y pintura, terminada y desmontado, incluso mantenimiento, según R.D. 1627/97 y guía técnica del INSHT. Medida la superficie útil del local adaptado.

| Código | Ud | Descripción | Rendimiento | Precio | Importe |
|---|---|---|---|---|---|
| 06LHC00001 | m2 | CITARA LADRILLO GAFA 7 cm | 1.214 | 18.33 | 22.25 |
| 10CEE00001 | m2 | ENFOSCADO SIN MAESTREAR Y FRATASADO EN PAREDES | 1.2 | 10.84 | 13.01 |
| 11APA00177 | m2 | PUERTA ABATIBLE AC. CONFORMADO, CHAPA GLAV. CIERRE AUTOMAT. | 0.013 | 113.28 | 1.47 |
| 11AVC00127 | m2 | VENTANA CORREDERA AC. GALVANIZADO TIPO III (1,50-3 m2) | 0.02 | 51.01 | 1.02 |
| 12LIS80015 | m2 | ACRIST. LUNA PULIDA, INCOLORA, 4 mm, COLOCADA PERFIL CONT. | 0.038 | 18.5 | 0.70 |
| 13ECC00001 | m2 | PINTURA A LA CAL | 2.378 | 2.06 | 4.90 |
| 13EEE00002 | m2 | PINTURA ESMALTE GRASO S/CARP. METÁLICA GALVANIZADA | 0.065 | 6.82 | 0.44 |
| WW00500 | u | TRABAJOS COMPLEMENTARIOS | 10 | 0.3 | 3.00 |
|  |  | Total |  |  | 46.79 |

###### 19LAS Salas primeros auxilios

**19LAS90010** m2 ADAPTACIÓN PROVISIONAL LOCAL PRIM. AUXILIOS ALICATADO INT.
Precio: 78.9
Adaptación provisional de local para sala de primeros auxilios, comprendiendo: división de local con citara de ladrillo gafa enfoscado mortero de cemento, alicatado por su interior con azulejo blanco 15x15 cm, puerta de madera con cierre interior y pintura. terminado y desmontado, incluso mantenimiento, según R.D. 1627/97 y guía técnica del INSHT. Medida la superficie útil del local adaptado.

| Código | Ud | Descripción | Rendimiento | Precio | Importe |
|---|---|---|---|---|---|
| 06DSS00001 | m2 | TABIQUE DE LADRILLO H/S C/MORTERO | 1.15 | 10.63 | 12.22 |
| 06LHC00001 | m2 | CITARA LADRILLO GAFA 7 cm | 0.45 | 18.33 | 8.25 |
| 10AAL00001 | m2 | ALICATADO AZULEJO BLANCO 15x15 cm M. BASTARDO | 1.443 | 25.11 | 36.23 |
| 10CEE00001 | m2 | ENFOSCADO SIN MAESTREAR Y FRATASADO EN PAREDES | 0.79 | 10.84 | 8.56 |
| 13ECC00001 | m2 | PINTURA A LA CAL | 1.57 | 2.06 | 3.23 |
| 13IPP00003 | m2 | PINTURA PLÁSTICA SOBRE CARPINTERIA DE MADERA | 1.004 | 7.38 | 7.41 |
| WW00500 | u | TRABAJOS COMPLEMENTARIOS | 10 | 0.3 | 3.00 |
|  |  | Total |  |  | 78.9 |

**19LAS90020** m2 ADAPTACIÓN PROVISIONAL LOCAL P. AUXILIOS ENFOSCADO INT.
Precio: 86.81
Adaptación provisional de local para sala de primeros auxilios, comprendiendo: división de local con citara de ladrillo gafa enfoscado mortero de cemento, enfoscado por su interior con mortero de cemento, puerta de madera con cierre interior y pintura, terminado y desmontado, incluso mantenimineto, según R.D. 1627/97 y guía técnica del INSHT. Medida la superficie útil del local adaptado.

| Código | Ud | Descripción | Rendimiento | Precio | Importe |
|---|---|---|---|---|---|
| 06DSS00001 | m2 | TABIQUE DE LADRILLO H/S C/MORTERO | 1.15 | 10.63 | 12.22 |
| 06LHC00001 | m2 | CITARA LADRILLO GAFA 7 cm | 0.45 | 18.33 | 8.25 |
| 11MPP00151 | m2 | PUERTA PASO PINTAR 1 H. CIEGA ABAT. CERCO 70x40 mm | 0.501 | 103.66 | 51.93 |
| 13ECC00001 | m2 | PINTURA A LA CAL | 2.233 | 2.06 | 4.60 |
| 13IPP00003 | m2 | PINTURA PLÁSTICA SOBRE CARPINTERIA DE MADERA | 1.004 | 7.38 | 7.41 |
| WW00500 | u | TRABAJOS COMPLEMENTARIOS | 8 | 0.3 | 2.40 |
|  |  | Total |  |  | 86.81 |

###### 19LAV Vestuarios (06/01/2008)

###### 19LAW Varios (06/01/2008)

##### 19LI Instalaciones (06/01/2008)

###### 19LIA Aseos

**19LIA90010** m2 INSTALACIÓN PROVISIONAL LOCAL ASEOS, PLACA TURCA
Precio: 116.14
Instalación provisional de local para aseos, comprendiendo: electricidad, iluminación, agua, saneamiento, aparatos sanitarios (placa turca), grifería y termo eléctrico, terminado y desmontado, incluso mantenimiento, según R.D. 1627/97, guía técnica del INSHT y R.E.B.T. Medida la superficie útil ejecutada.

| Código | Ud | Descripción | Rendimiento | Precio | Importe |
|---|---|---|---|---|---|
| 04EAP90011 | u | ARQUETA DE PASO DE 51X51 cm 1 m PROF. EXC. EN ROCA. | 0.074 | 244.31 | 18.08 |
| 04ECH90002 | m | COLECTOR ENTERR. HORM. DIÁM. 200 mm CON RECALCE, EN TIERRAS | 0.223 | 41.24 | 9.20 |
| 08ECC00002 | m | CIRCUITO DE OTROS USOS 3x2,5 mm2 | 0.112 | 5.06 | 0.57 |
| 08ETT00003 | u | TOMA CORRIENTE EMPOTRADA 16 A CON 2,5 mm2 | 0.112 | 37.06 | 4.15 |
| 08FDP00002 | m | CANALIZACIÓN DERIVACIÓN PARA DESAGÜES PVC DIÁM. 32x2,4 mm | 0.75 | 11.7 | 8.78 |
| 08FDP00092 | u | DESAGÜE DE INODORO VERTEDERO CON MANGUETÓN PVC 113 mm | 0.075 | 33.73 | 2.53 |
| 08FFC90103 | m | CANALIZACIÓN COBRE, EMPOTRADA, 18 mm DIÁM. | 0.74 | 11.17 | 8.27 |
| 08FGD00002 | u | EQUIPO GRIFERÍA DUCHA CALIDAD MEDIDA | 0.185 | 73.87 | 13.67 |
| 08FGL00007 | u | EQUIPO GRIFERÍA LAVABO MONOBLOC CALIDAD MEDIA CAÑO ALTO | 0.185 | 51.52 | 9.53 |
| 08FSD00002 | u | PLATO DUCHA CHAPA DE ACERO ESMALTADA COLOR BLANCO | 0.185 | 42.35 | 7.83 |
| 08FSL00103 | u | LAVABO MURAL PORC. VITRIF. 0,50x0,40 m BLANCO | 0.185 | 69.57 | 12.87 |
| 08FSW00026 | u | PLACA TURCA PORC. VITRIF. 0,70x0,70 m BLANCO | 0.075 | 81.26 | 6.09 |
| 08FTC00651 | u | CALENTADOR IND. ACUMULADOR ELECTRICO 100 l | 0.019 | 293.81 | 5.58 |
| 08WII00001 | u | EQUIPO FLUORESCENTE, DOS TUBOS DE 40 W SUPERFICIAL | 0.075 | 103.88 | 7.79 |
| WW00500 | u | TRABAJOS COMPLEMENTARIOS | 4 | 0.3 | 1.20 |
|  |  | Total |  |  | 116.14 |

**19LIA90011** m2 INSTALACIÓN PROVISIONAL LOCAL ASEOS, INODORO
Precio: 121.2
Instalación provisional de local para aseos, comprendiendo: electricidad, iluminación, agua, saneamiento, aparatos sanitarios (inodoro), grifería y termo eléctrico, terminado y desmontado, incluso mantenimiento, según R.D. 1627/97, guía técnica del INSHT y R.E.B.T. Medida la superficie útil ejecutada.

| Código | Ud | Descripción | Rendimiento | Precio | Importe |
|---|---|---|---|---|---|
| 04EAP90011 | u | ARQUETA DE PASO DE 51X51 cm 1 m PROF. EXC. EN ROCA. | 0.074 | 244.31 | 18.08 |
| 04ECH90002 | m | COLECTOR ENTERR. HORM. DIÁM. 200 mm CON RECALCE, EN TIERRAS | 0.223 | 41.24 | 9.20 |
| 08ECC00002 | m | CIRCUITO DE OTROS USOS 3x2,5 mm2 | 0.112 | 5.06 | 0.57 |
| 08ETT00003 | u | TOMA CORRIENTE EMPOTRADA 16 A CON 2,5 mm2 | 0.112 | 37.06 | 4.15 |
| 08FDP00002 | m | CANALIZACIÓN DERIVACIÓN PARA DESAGÜES PVC DIÁM. 32x2,4 mm | 0.75 | 11.7 | 8.78 |
| 08FDP00092 | u | DESAGÜE DE INODORO VERTEDERO CON MANGUETÓN PVC 113 mm | 0.075 | 33.73 | 2.53 |
| 08FFC90103 | m | CANALIZACIÓN COBRE, EMPOTRADA, 18 mm DIÁM. | 0.74 | 11.17 | 8.27 |
| 08FGD00002 | u | EQUIPO GRIFERÍA DUCHA CALIDAD MEDIDA | 0.185 | 73.87 | 13.67 |
| 08FGL00007 | u | EQUIPO GRIFERÍA LAVABO MONOBLOC CALIDAD MEDIA CAÑO ALTO | 0.185 | 51.52 | 9.53 |
| 08FSD00002 | u | PLATO DUCHA CHAPA DE ACERO ESMALTADA COLOR BLANCO | 0.185 | 42.35 | 7.83 |
| 08FSI00001 | u | INODORO TANQUE BAJO, PORCELANA VITRIFICADA BLANCO | 0.075 | 148.63 | 11.15 |
| 08FSL00103 | u | LAVABO MURAL PORC. VITRIF. 0,50x0,40 m BLANCO | 0.185 | 69.57 | 12.87 |
| 08FTC00651 | u | CALENTADOR IND. ACUMULADOR ELECTRICO 100 l | 0.019 | 293.81 | 5.58 |
| 08WII00001 | u | EQUIPO FLUORESCENTE, DOS TUBOS DE 40 W SUPERFICIAL | 0.075 | 103.88 | 7.79 |
| WW00500 | u | TRABAJOS COMPLEMENTARIOS | 4 | 0.3 | 1.20 |
|  |  | Total |  |  | 121.2 |

###### 19LIC Comedores

**19LIC90010** m2 INSTALACIÓN PROVISIONAL LOCAL COMEDOR
Precio: 16.2
Instalación provisional de local para comedor comprendiendo: electricidad, iluminación, agua, saneamiento, fregadero y grifería, terminado y desmontado, incluso mantenimiento, según R.D. 1627/97, guía técnica del INSHT y R.E.B.T. Medida la superficie útil de local instalado.

| Código | Ud | Descripción | Rendimiento | Precio | Importe |
|---|---|---|---|---|---|
| 04EAP90011 | u | ARQUETA DE PASO DE 51X51 cm 1 m PROF. EXC. EN ROCA. | 0.011 | 244.31 | 2.69 |
| 04ECH90002 | m | COLECTOR ENTERR. HORM. DIÁM. 200 mm CON RECALCE, EN TIERRAS | 0.022 | 41.24 | 0.91 |
| 08ECC00002 | m | CIRCUITO DE OTROS USOS 3x2,5 mm2 | 0.033 | 5.06 | 0.17 |
| 08ECC00004 | m | CIRCUITO PARA COCINA 3x6 mm2 | 0.033 | 8.49 | 0.28 |
| 08ELL00026 | u | PUNTO DE LUZ MÚLTIPLE MONTAJE SUPERFICIAL | 0.011 | 95.38 | 1.05 |
| 08ETT00006 | u | TOMA CORRIENTE EMPOTRADA 25 A CON 6 mm2 | 0.011 | 47.41 | 0.52 |
| 08FDP00082 | u | DESAGÜE FREGADERO DOS SENOS, CON SIFÓN IND. CON PVC 40x1,9 mm | 0.011 | 20.64 | 0.23 |
| 08FFC90103 | m | CANALIZACIÓN COBRE, EMPOTRADA, 18 mm DIÁM. | 0.066 | 11.17 | 0.74 |
| 08FGF00004 | u | EQUIPO GRIFERÍA FREGADERO MEZCL. CALIDAD MEDIA | 0.011 | 44.95 | 0.49 |
| 08FSF00111 | u | FREGADERO 2 SENOS CON ESCURRIDOR ACERO INOXIDABLE | 0.011 | 151.02 | 1.66 |
| 08WII00001 | u | EQUIPO FLUORESCENTE, DOS TUBOS DE 40 W SUPERFICIAL | 0.066 | 103.88 | 6.86 |
| WW00500 | u | TRABAJOS COMPLEMENTARIOS | 2 | 0.3 | 0.60 |
|  |  | Total |  |  | 16.2 |

###### 19LIS Salas primeros auxilios

**19LIS90010** m2 INSTALACIÓN PROVISIONAL LOCAL 1º AUXILIOS O CURAS
Precio: 141.57
Instalación provisional de local para sala de primeros auxilios o curas, comprendiendo: electricidad, iluminación, agua, saneamiento, pileta, lavabo y grifería, terminado y desmontado, incluso mantenimiento, según R.D. 1627/97, guía técnica del INSHT y R.E.B.T. Medida la superficie útil de local instalado.

| Código | Ud | Descripción | Rendimiento | Precio | Importe |
|---|---|---|---|---|---|
| IC00050 | u | ACOND. AIRE EVAP. Y CONDENS. BOMBA DE CALOR 3000 frg/h | 0.068 | 842.54 | 57.29 |
| 04EAP90011 | u | ARQUETA DE PASO DE 51X51 cm 1 m PROF. EXC. EN ROCA. | 0.1 | 244.31 | 24.43 |
| 04ECH90002 | m | COLECTOR ENTERR. HORM. DIÁM. 200 mm CON RECALCE, EN TIERRAS | 0.2 | 41.24 | 8.25 |
| 08ECC00002 | m | CIRCUITO DE OTROS USOS 3x2,5 mm2 | 0.3 | 5.06 | 1.52 |
| 08ELL00001 | u | PUNTO DE LUZ SENCILLO EMPOTRADO | 0.1 | 22.15 | 2.22 |
| 08ETT00003 | u | TOMA CORRIENTE EMPOTRADA 16 A CON 2,5 mm2 | 0.2 | 37.06 | 7.41 |
| 08FDP00101 | u | DESAGÜE LAVABO UN SENO CON PVC DIÁM. 32x2,4 mm | 0.1 | 18.98 | 1.90 |
| 08FDP00121 | u | DESAGÜE LAVADERO CON SIFÓN IND. CON PVC DIÁM. 40x1,9 mm | 0.1 | 20.88 | 2.09 |
| 08FFC90103 | m | CANALIZACIÓN COBRE, EMPOTRADA, 18 mm DIÁM. | 0.2 | 11.17 | 2.23 |
| 08FGL00007 | u | EQUIPO GRIFERÍA LAVABO MONOBLOC CALIDAD MEDIA CAÑO ALTO | 0.1 | 51.52 | 5.15 |
| 08FGW00006 | u | EQUIPO GRIFERÍA PUNTO RIEGO EN PARAMEN. VERTICAL CALIDAD MEDIA | 0.1 | 20.9 | 2.09 |
| 08FSL00103 | u | LAVABO MURAL PORC. VITRIF. 0,50x0,40 m BLANCO | 0.1 | 69.57 | 6.96 |
| 08FSW00051 | u | PILETA LAVADERO PORC. VITRIF. 0,60x0,45 m BLANCO | 0.1 | 84.39 | 8.44 |
| 08WII00001 | u | EQUIPO FLUORESCENTE, DOS TUBOS DE 40 W SUPERFICIAL | 0.1 | 103.88 | 10.39 |
| WW00500 | u | TRABAJOS COMPLEMENTARIOS | 4 | 0.3 | 1.20 |
|  |  | Total |  |  | 141.57 |

###### 19LIV Vestuarios

**19LIV90010** m2 INSTALACIÓN PROVISIONAL LOCAL VESTUARIO
Precio: 9.5
Instalación provisional de local para vestuario, comprendiendo: electricidad e iluminación terminado y desmontado, incluso mantenimiento, según R.D. 1627/97, guía técnica del INSHT y R.E.B.T. Medida superficie útil de local instalado.

| Código | Ud | Descripción | Rendimiento | Precio | Importe |
|---|---|---|---|---|---|
| 08ECC00002 | m | CIRCUITO DE OTROS USOS 3x2,5 mm2 | 0.041 | 5.06 | 0.21 |
| 08ELL00026 | u | PUNTO DE LUZ MÚLTIPLE MONTAJE SUPERFICIAL | 0.013 | 95.38 | 1.24 |
| 08ETT00003 | u | TOMA CORRIENTE EMPOTRADA 16 A CON 2,5 mm2 | 0.055 | 37.06 | 2.04 |
| 08WII00001 | u | EQUIPO FLUORESCENTE, DOS TUBOS DE 40 W SUPERFICIAL | 0.055 | 103.88 | 5.71 |
| WW00500 | u | TRABAJOS COMPLEMENTARIOS | 1 | 0.3 | 0.30 |
|  |  | Total |  |  | 9.5 |

###### 19LIW Varios (06/01/2008)

##### 19LL Locales (06/01/2008)

###### 19LLA Aseos (06/01/2008)

###### 19LLC Comedores (06/01/2008)

###### 19LLS Salas primeros auxilios (06/01/2008)

###### 19LLV Vestuarios (06/01/2008)

###### 19LLW Varios

**19LLW90010** m2 EJECUCIÓN LOCAL PROV. CUB. 2 AGUAS CERR. LADRILLO
Precio: 100.97
Ejecución de local provisional cubierto a 2 aguas comprendiendo: preparación del terreno, losa de hormigón HA-25, armada con mallazo, de 0,15 m de espesor, incluso tratamiento antipolvo, cerramiento de fábrica de ladrillo gafa de 1/2 pie de espesor con p.p. de pilastras, enfoscado interior mortero cemento, cerchas metálicas, cubrición con chapa galvanizada, falso techo de placas aislantes, puertas y ventanas de carpinteria metálica, acristalamiento y pintura, terminado y desmontado, incluso mantenimiento, según R.D. 1627/97 y guía técnica del INSHT. Medida la superficie útil ejecutada.

| Código | Ud | Descripción | Rendimiento | Precio | Importe |
|---|---|---|---|---|---|
| 03AMM00010 | kg | ACERO ME B500S EN MALLA ELECTROSOLDADA | 1 | 1.27 | 1.27 |
| 03HAL00002 | m3 | HORMIGÓN HA-25/B/40/IIa EN LOSAS DE CIMENT. | 0.189 | 71.76 | 13.56 |
| 05ACT00101 | kg | ACERO PERFILES LAM. EN CAL. EN EST. TRIANG. SOLDADA | 5.377 | 1.93 | 10.38 |
| 06LHC00001 | m2 | CITARA LADRILLO GAFA 7 cm | 1.214 | 18.33 | 22.25 |
| 07IGF00001 | m2 | FALDÓN DE CHAPA CONFORMADA DE ACERO GALVANIZADO | 0.365 | 14.4 | 5.26 |
| 07IGL00001 | m | CUMBRERA O LIMATESA CHAPA LISA AC. GALV. | 0.068 | 11.99 | 0.82 |
| 09TTT00100 | m2 | AISLAMIENTO TECHOS FIELTRO SEMIRR. FIBRA VIDRIO 20 mm | 1 | 15.94 | 15.94 |
| 10CEE00001 | m2 | ENFOSCADO SIN MAESTREAR Y FRATASADO EN PAREDES | 1.2 | 10.84 | 13.01 |
| 10SES00026 | m2 | TRAT. SUP. ANTIPOLVO CON PINTURA CLOROCAUCHO | 1 | 6.95 | 6.95 |
| 11APA00177 | m2 | PUERTA ABATIBLE AC. CONFORMADO, CHAPA GLAV. CIERRE AUTOMAT. | 0.013 | 113.28 | 1.47 |
| 11AVC00127 | m2 | VENTANA CORREDERA AC. GALVANIZADO TIPO III (1,50-3 m2) | 0.02 | 51.01 | 1.02 |
| 12LIS80015 | m2 | ACRIST. LUNA PULIDA, INCOLORA, 4 mm, COLOCADA PERFIL CONT. | 0.038 | 18.5 | 0.70 |
| 13ECC00001 | m2 | PINTURA A LA CAL | 2.378 | 2.06 | 4.90 |
| 13EEE00002 | m2 | PINTURA ESMALTE GRASO S/CARP. METÁLICA GALVANIZADA | 0.065 | 6.82 | 0.44 |
| WW00500 | u | TRABAJOS COMPLEMENTARIOS | 10 | 0.3 | 3.00 |
|  |  | Total |  |  | 100.97 |

**19LLW90020** m2 EJECUCIÓN LOCAL PROV. CUB. 1 AGUA CERR. LADRILLO
Precio: 98.07
Ejecución de local provisional cubierto a un agua comprendiendo: preparación del terreno, losa de hormigón HA-25, armada con mallazo de 0,15 m de espesor, incluso tratamiento antipolvo, cerramiento de fábrica de ladrillo gafa de 1/2 pie de espesor con p.p. de pilastra, enfoscado interior mortero cemento, cerchas metálicas, cubrición con chapa galvanizada, falso techo de placas aislantes, puertas y ventanas de carpinteria metálica, acristalamiento y pintura, totalmente terminada y desmontado, incluso mantenimiento, según R.D. 1627/97 y guía técnica del INSHT. Medida la superficie útil ejecutada.

| Código | Ud | Descripción | Rendimiento | Precio | Importe |
|---|---|---|---|---|---|
| 03AMM00010 | kg | ACERO ME B500S EN MALLA ELECTROSOLDADA | 1 | 1.27 | 1.27 |
| 03HAL00002 | m3 | HORMIGÓN HA-25/B/40/IIa EN LOSAS DE CIMENT. | 0.189 | 71.76 | 13.56 |
| 05ACT00101 | kg | ACERO PERFILES LAM. EN CAL. EN EST. TRIANG. SOLDADA | 4.303 | 1.93 | 8.30 |
| 06LHC00001 | m2 | CITARA LADRILLO GAFA 7 cm | 1.214 | 18.33 | 22.25 |
| 07IGF00001 | m2 | FALDÓN DE CHAPA CONFORMADA DE ACERO GALVANIZADO | 0.365 | 14.4 | 5.26 |
| 09TTT00100 | m2 | AISLAMIENTO TECHOS FIELTRO SEMIRR. FIBRA VIDRIO 20 mm | 1 | 15.94 | 15.94 |
| 10CEE00001 | m2 | ENFOSCADO SIN MAESTREAR Y FRATASADO EN PAREDES | 1.2 | 10.84 | 13.01 |
| 10SES00026 | m2 | TRAT. SUP. ANTIPOLVO CON PINTURA CLOROCAUCHO | 1 | 6.95 | 6.95 |
| 11APA00177 | m2 | PUERTA ABATIBLE AC. CONFORMADO, CHAPA GLAV. CIERRE AUTOMAT. | 0.013 | 113.28 | 1.47 |
| 11AVC00127 | m2 | VENTANA CORREDERA AC. GALVANIZADO TIPO III (1,50-3 m2) | 0.02 | 51.01 | 1.02 |
| 12LIS80015 | m2 | ACRIST. LUNA PULIDA, INCOLORA, 4 mm, COLOCADA PERFIL CONT. | 0.038 | 18.5 | 0.70 |
| 13ECC00001 | m2 | PINTURA A LA CAL | 2.378 | 2.06 | 4.90 |
| 13EEE00002 | m2 | PINTURA ESMALTE GRASO S/CARP. METÁLICA GALVANIZADA | 0.065 | 6.82 | 0.44 |
| WW00500 | u | TRABAJOS COMPLEMENTARIOS | 10 | 0.3 | 3.00 |
|  |  | Total |  |  | 98.07 |

**19LLW90030** m2 EJECUCIÓN LOCAL PROV. CUB. 2 AGUAS CERR. BLOQUE HUECO
Precio: 103.74
Ejecución de local provisional cubierto a 2 aguas comprendiendo: preparación del terreno, losa de hormigón HA-25, armada con mallazo de 0,15 m de espesor, incluso tratamiento antipolvo, cerramiento de fábrica de bloque hueco de hormigón de 0,15 m de espesor con p.p. de pilastras, enfoscado interior mortero cemento, cerchas metálicas, cubrición con chapa galvanizada, falso techo de placas aislantes, puertas y ventanas de carpinteria metálica, acristalamiento y pintura, terminado y desmontado, incluso mantenimiento, según R.D. 1627/97 y guía técnica del INSHT. Medida la superficie útil ejecutada.

| Código | Ud | Descripción | Rendimiento | Precio | Importe |
|---|---|---|---|---|---|
| 03AMM00010 | kg | ACERO ME B500S EN MALLA ELECTROSOLDADA | 1 | 1.27 | 1.27 |
| 03HAL00002 | m3 | HORMIGÓN HA-25/B/40/IIa EN LOSAS DE CIMENT. | 0.189 | 71.76 | 13.56 |
| 05ACT00101 | kg | ACERO PERFILES LAM. EN CAL. EN EST. TRIANG. SOLDADA | 5.377 | 1.93 | 10.38 |
| 06BHH00020 | m2 | FÁBRICA 15 cm ESP. CON BLOQUE HUECO HORMIGÓN | 1.214 | 20.61 | 25.02 |
| 07IGF00001 | m2 | FALDÓN DE CHAPA CONFORMADA DE ACERO GALVANIZADO | 0.365 | 14.4 | 5.26 |
| 07IGL00001 | m | CUMBRERA O LIMATESA CHAPA LISA AC. GALV. | 0.068 | 11.99 | 0.82 |
| 09TTT00100 | m2 | AISLAMIENTO TECHOS FIELTRO SEMIRR. FIBRA VIDRIO 20 mm | 1 | 15.94 | 15.94 |
| 10CEE00001 | m2 | ENFOSCADO SIN MAESTREAR Y FRATASADO EN PAREDES | 1.2 | 10.84 | 13.01 |
| 10SES00026 | m2 | TRAT. SUP. ANTIPOLVO CON PINTURA CLOROCAUCHO | 1 | 6.95 | 6.95 |
| 11APA00177 | m2 | PUERTA ABATIBLE AC. CONFORMADO, CHAPA GLAV. CIERRE AUTOMAT. | 0.013 | 113.28 | 1.47 |
| 11AVC00127 | m2 | VENTANA CORREDERA AC. GALVANIZADO TIPO III (1,50-3 m2) | 0.02 | 51.01 | 1.02 |
| 12LIS80015 | m2 | ACRIST. LUNA PULIDA, INCOLORA, 4 mm, COLOCADA PERFIL CONT. | 0.038 | 18.5 | 0.70 |
| 13ECC00001 | m2 | PINTURA A LA CAL | 2.378 | 2.06 | 4.90 |
| 13EEE00002 | m2 | PINTURA ESMALTE GRASO S/CARP. METÁLICA GALVANIZADA | 0.065 | 6.82 | 0.44 |
| WW00500 | u | TRABAJOS COMPLEMENTARIOS | 10 | 0.3 | 3.00 |
|  |  | Total |  |  | 103.74 |

**19LLW90040** m2 EJECUCIÓN LOCAL PROV. CUB. 1 AGUA CERR. BLOQUE HUECO
Precio: 100.84
Ejecución de local provisional cubierto a un agua comprendiendo: preparación del terreno, losa de hormigón HA-25, armado con mallado 0,15 m de espesor, incluso tratamiento antipolvo, cerramiento de fábrica de bloque hueco de hormigón de 0,15 m de espesor con p.p. de pilastras, enfoscado interior mortero cemento, cerchas metálicas, cubrición con chapa galvanizada, falso techo de placas aislantes, puertas y ventanas de carpinteria metálica, acristalamiento y pintura, terminado y desmontado, incluso mantenimiento, según R.D. 1627/97 y guía técnica del INSHT. Medida la superficie útil ejecutada.

| Código | Ud | Descripción | Rendimiento | Precio | Importe |
|---|---|---|---|---|---|
| 03AMM00010 | kg | ACERO ME B500S EN MALLA ELECTROSOLDADA | 1 | 1.27 | 1.27 |
| 03HAL00002 | m3 | HORMIGÓN HA-25/B/40/IIa EN LOSAS DE CIMENT. | 0.189 | 71.76 | 13.56 |
| 05ACT00101 | kg | ACERO PERFILES LAM. EN CAL. EN EST. TRIANG. SOLDADA | 4.303 | 1.93 | 8.30 |
| 06BHH00020 | m2 | FÁBRICA 15 cm ESP. CON BLOQUE HUECO HORMIGÓN | 1.214 | 20.61 | 25.02 |
| 07IGF00001 | m2 | FALDÓN DE CHAPA CONFORMADA DE ACERO GALVANIZADO | 0.365 | 14.4 | 5.26 |
| 09TTT00100 | m2 | AISLAMIENTO TECHOS FIELTRO SEMIRR. FIBRA VIDRIO 20 mm | 1 | 15.94 | 15.94 |
| 10CEE00001 | m2 | ENFOSCADO SIN MAESTREAR Y FRATASADO EN PAREDES | 1.2 | 10.84 | 13.01 |
| 10SES00026 | m2 | TRAT. SUP. ANTIPOLVO CON PINTURA CLOROCAUCHO | 1 | 6.95 | 6.95 |
| 11APA00177 | m2 | PUERTA ABATIBLE AC. CONFORMADO, CHAPA GLAV. CIERRE AUTOMAT. | 0.013 | 113.28 | 1.47 |
| 11AVC00127 | m2 | VENTANA CORREDERA AC. GALVANIZADO TIPO III (1,50-3 m2) | 0.02 | 51.01 | 1.02 |
| 12LIS80015 | m2 | ACRIST. LUNA PULIDA, INCOLORA, 4 mm, COLOCADA PERFIL CONT. | 0.038 | 18.5 | 0.70 |
| 13ECC00001 | m2 | PINTURA A LA CAL | 2.378 | 2.06 | 4.90 |
| 13EEE00002 | m2 | PINTURA ESMALTE GRASO S/CARP. METÁLICA GALVANIZADA | 0.065 | 6.82 | 0.44 |
| WW00500 | u | TRABAJOS COMPLEMENTARIOS | 10 | 0.3 | 3.00 |
|  |  | Total |  |  | 100.84 |

##### 19LM Amueblamiento (06/01/2008)

###### 19LMA Aseos

**19LMA90010** m2 AMUEBLAMIENTO PROVISIONAL LOCAL ASEOS
Precio: 16.16
Amueblamiento provisional en local para aseos, comprendiendo: perchas, jaboneras, secamanos automático, espejos, portarrollos y papeleras, terminado y desmontado, incluso mantenimiento, según R.D. 1627/97 y guía técnica del INSHT. Medida la superficie útil del local amueblado.

| Código | Ud | Descripción | Rendimiento | Precio | Importe |
|---|---|---|---|---|---|
| DA00100 | u | JABONERA PORCELANA BLANCA EMPOTRAR | 0.37 | 11.36 | 4.20 |
| DA00200 | u | PORTARROLLOS PORCELANA BLANCO EMPOTRAR | 0.075 | 10.09 | 0.76 |
| DA00500 | u | SECAMANOS AUTOMATICO INSTALADO | 0.037 | 214.3 | 7.93 |
| DA00700 | u | ESPEJO 0,50x0,40 m | 0.037 | 12.07 | 0.45 |
| DW00400 | u | PAPELERA PLÁSTICO | 0.11 | 2.43 | 0.27 |
| DW00500 | u | PERCHA | 0.185 | 5.14 | 0.95 |
| HL01400 | u | TOALLERO DE ACERO INOXIDABLE | 0.185 | 7 | 1.30 |
| WW00500 | u | TRABAJOS COMPLEMENTARIOS | 1 | 0.3 | 0.30 |
|  |  | Total |  |  | 16.16 |

###### 19LMC Comedores

**19LMC90010** m2 AMUEBLAMIENTO PROVISIONAL LOCAL COMEDOR
Precio: 12.04
Amueblamiento provisional en local para comedor, comprendiendo: mesas, asientos, calienta platos eléctrico y recipientes para desperdicios, terminado y desmontado, incluso mantenimiento, según R.D. 1627/97 y guía técnica del INSHT. Medida la superficie útil del local amueblado.

| Código | Ud | Descripción | Rendimiento | Precio | Importe |
|---|---|---|---|---|---|
| DW00600 | u | RECIPIENTE DESPERDICIOS | 0.022 | 33.78 | 0.74 |
| HL00800 | u | ASIENTO COMEDOR OBRA | 0.27 | 7.93 | 2.14 |
| HL01000 | u | CALIENTA PLATOS OBRA PARA 50 PERSONAS | 0.003 | 1917.85 | 5.75 |
| HL01200 | u | MESA COMEDOR OBRA PARA 4 PLAZAS | 0.07 | 44.47 | 3.11 |
| WW00500 | u | TRABAJOS COMPLEMENTARIOS | 1 | 0.3 | 0.30 |
|  |  | Total |  |  | 12.04 |

###### 19LMS Salas primeros auxilios

**19LMS90010** m2 AMUEBLAMIENTO PROVISIONAL LOCAL PRIM. AUXILIOS O CURAS
Precio: 20.71
Amueblamiento provisional en local de primeros auxilios o sala de curas, comprendiendo: camilla fija y transportable, botiquin portatil, taquilla de cristal para medicamentos e instrumental, mesa, asientos, percha y papeleras, terminado y desmontado, incluso mantenimiento, según R.D. 1627/97 y guía técnica del INSHT. Medida la superficie útil del local amueblado.

| Código | Ud | Descripción | Rendimiento | Precio | Importe |
|---|---|---|---|---|---|
| DA00800 | u | TAQUILLA CON CHAPA ACRISTALADA | 0.034 | 111.74 | 3.80 |
| DS00100 | u | SILLA METÁLICA | 0.075 | 33 | 2.48 |
| DW00400 | u | PAPELERA PLÁSTICO | 0.2 | 2.43 | 0.49 |
| DW00500 | u | PERCHA | 0.034 | 5.14 | 0.17 |
| HL01100 | u | CAMILLA FIJA | 0.017 | 134.48 | 2.29 |
| HL01300 | u | MESA DE CURAS | 0.034 | 212.4 | 7.22 |
| HL01400 | u | TOALLERO DE ACERO INOXIDABLE | 0.068 | 7 | 0.48 |
| HW00200 | u | BOTIQUÍN PORTATIL | 0.05 | 12.38 | 0.62 |
| HW00500 | u | CAMILLA TRANSPORTABLE | 0.017 | 168.44 | 2.86 |
| WW00500 | u | TRABAJOS COMPLEMENTARIOS | 1 | 0.3 | 0.30 |
|  |  | Total |  |  | 20.71 |

###### 19LMV Vestuarios

**19LMV90010** m2 AMUEBLAMIENTO PROVISIONAL LOCAL VESTUARIO
Precio: 16.17
Amueblamiento provisional en local para vestuario, comprendiendo: taquillas individuales con llave, asientos prefabricados y espejos, terminado y desmontado, incluso mantenimiento, según R.D. 1627/97 y guía técnica del INSHT. Medida la superficie útil del local amueblado.

| Código | Ud | Descripción | Rendimiento | Precio | Importe |
|---|---|---|---|---|---|
| DA00700 | u | ESPEJO 0,50x0,40 m | 0.014 | 12.07 | 0.17 |
| DA00900 | u | TAQUILLA METALICA CON 4 MODULOS DE 0,25x0,25x1,80 m | 0.057 | 171.74 | 9.79 |
| HL00900 | u | BANCO CORRIDO PARA 5 PERSONAS | 0.137 | 40.92 | 5.61 |
| WW00500 | u | TRABAJOS COMPLEMENTARIOS | 2 | 0.3 | 0.60 |
|  |  | Total |  |  | 16.17 |

###### 19LMW Varios (06/01/2008)

##### 19LP Prefabricados

###### 19LPA Aseos

**19LPA90010** u CASETA PREF. MOD. 20,50 m2 ASEOS DURACIÓN MENOR A 6 MESES
Precio: 989.71
Caseta prefabricada modulada de 20,50 m2 para aseos en obras de duración no mayor de 6 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00200 | u | CASETA MODULADA ASEOS DE 20,50 m2 | 0.083 | 7943.01 | 659.27 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 989.71 |

**19LPA90011** u CASETA PREF. MOD. 20,50 m2 ASEOS DURACIÓN DE 6 A 12 MESES
Precio: 1831.67
Caseta prefabricada modulada de 20,50 m2 para aseos en obras de duración entre 6 y 12 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00200 | u | CASETA MODULADA ASEOS DE 20,50 m2 | 0.189 | 7943.01 | 1501.23 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 1831.67 |

**19LPA90012** u CASETA PREF. MOD. 20,50 m2 ASEOS DURACIÓN DE 12 A 18 MESES
Precio: 2880.15
Caseta prefabricada modulada de 20,50 m2 para aseos en obras de duración entre 12 y 18 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00200 | u | CASETA MODULADA ASEOS DE 20,50 m2 | 0.321 | 7943.01 | 2549.71 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 2880.15 |

**19LPA90013** u CASETA PREF. MOD. 20,50 m2 ASEOS DURACIÓN DE 18 A 24 MESES
Precio: 3753.88
Caseta prefabricada modulada de 20,50 m2 para aseos en obras de duración entre 18 y 24 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00200 | u | CASETA MODULADA ASEOS DE 20,50 m2 | 0.431 | 7943.01 | 3423.44 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 3753.88 |

**19LPA90014** u CASETA PREF. MOD. 20,50 m2 ASEOS DURACIÓN MAYOR A 24 MESES
Precio: 6287.7
Caseta prefabricada modulada de 20,50 m2 para aseos en obras de duración mayor de 24 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00200 | u | CASETA MODULADA ASEOS DE 20,50 m2 | 0.75 | 7943.01 | 5957.26 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 6287.7 |

**19LPA90015** u CASETA PREF. MOD. 15 m2 ASEOS DURACIÓN MENOR A 6 MESES
Precio: 852.36
Caseta prefabricada modulada de 15 m2 para aseos en obras de duración no mayor de 6 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00100 | u | CASETA MODULADA ASEOS DE 15 m2 | 0.083 | 6288.21 | 521.92 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 852.36 |

**19LPA90016** u CASETA PREF. MOD. 15 m2 ASEOS DURACIÓN DE 6 A 12 MESES
Precio: 1518.91
Caseta prefabricada modulada de 15 m2 para aseos en obras de duración entre 6 y 12 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00100 | u | CASETA MODULADA ASEOS DE 15 m2 | 0.189 | 6288.21 | 1188.47 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 1518.91 |

**19LPA90017** u CASETA PREF. MOD. 15 m2 ASEOS DURACIÓN DE 12 A 18 MESES
Precio: 2348.96
Caseta prefabricada modulada de 15 m2 para aseos en obras de duración entre 12 y 18 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00100 | u | CASETA MODULADA ASEOS DE 15 m2 | 0.321 | 6288.21 | 2018.52 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 2348.96 |

**19LPA90018** u CASETA PREF. MOD. 15 m2 ASEOS DURACIÓN DE 18 A 24 MESES
Precio: 3040.66
Caseta prefabricada modulada de 15 m2 para aseos en obras de duración entre 18 y 24 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00100 | u | CASETA MODULADA ASEOS DE 15 m2 | 0.431 | 6288.21 | 2710.22 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 3040.66 |

**19LPA90019** u CASETA PREF. MOD. 15 m2 ASEOS DURACIÓN MAYOR A 24 MESES
Precio: 5046.6
Caseta prefabricada modulada de 15 m2 para aseos en obras de duración mayor de 24 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00100 | u | CASETA MODULADA ASEOS DE 15 m2 | 0.75 | 6288.21 | 4716.16 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 5046.6 |

###### 19LPC Comedores

**19LPC90010** u CASETA PREF. MOD. 20,50 m2 COMEDOR DURACIÓN MENOR A 6 MESES
Precio: 742.48
Caseta prefabricada modulada de 20,50 m2 para comedor en obras de duración no mayor a 6 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00400 | u | CASETA MODULADA COMEDOR DE 20,50 m2 | 0.083 | 4964.38 | 412.04 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 742.48 |

**19LPC90011** u CASETA PREF. MOD. 20,50 m2 COMEDOR DURACIÓN DE 6 A 12 MESES
Precio: 1268.71
Caseta prefabricada modulada de 20,50 m2 para comedor en obras de duración entre 6 y 12 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00400 | u | CASETA MODULADA COMEDOR DE 20,50 m2 | 0.189 | 4964.38 | 938.27 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 1268.71 |

**19LPC90012** u CASETA PREF. MOD. 20,50 m2 COMEDOR DURACIÓN DE 12 A 18 MESES
Precio: 1924.01
Caseta prefabricada modulada de 20,50 m2 para comedor en obras de duración entre 12 y 18 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00400 | u | CASETA MODULADA COMEDOR DE 20,50 m2 | 0.321 | 4964.38 | 1593.57 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 1924.01 |

**19LPC90013** u CASETA PREF. MOD. 20,50 m2 COMEDOR DURACIÓN DE 18 A 24 MESES
Precio: 2470.09
Caseta prefabricada modulada de 20,50 m2 para comedor en obras de duración entre 18 y 24 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00400 | u | CASETA MODULADA COMEDOR DE 20,50 m2 | 0.431 | 4964.38 | 2139.65 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 2470.09 |

**19LPC90014** u CASETA PREF. MOD. 20,50 m2 COMEDOR DURACIÓN MAYOR A 24 MESES
Precio: 4053.73
Caseta prefabricada modulada de 20,50 m2 para comedor en obras de duración mayor de 24 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00400 | u | CASETA MODULADA COMEDOR DE 20,50 m2 | 0.75 | 4964.38 | 3723.29 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 4053.73 |

**19LPC90015** u CASETA PREF. MOD. 15 m2 COMEDOR DURACIÓN MENOR A 6 MESES
Precio: 679.3
Caseta prefabricada modulada de 15 m2 para comedor en obras de duración no mayor a 6 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00300 | u | CASETA MODULADA COMEDOR DE 15 m2 | 0.083 | 4203.17 | 348.86 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 679.3 |

**19LPC90016** u CASETA PREF. MOD. 15 m2 COMEDOR DURACIÓN DE 6 A 12 MESES
Precio: 1124.84
Caseta prefabricada modulada de 15 m2 para comedor en obras de duración entre 6 y 12 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00300 | u | CASETA MODULADA COMEDOR DE 15 m2 | 0.189 | 4203.17 | 794.40 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 1124.84 |

**19LPC90017** u CASETA PREF. MOD. 15 m2 COMEDOR DURACIÓN DE 12 A 18 MESES
Precio: 1679.66
Caseta prefabricada modulada de 15 m2 para comedor en obras de duración entre 12 y 18 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00300 | u | CASETA MODULADA COMEDOR DE 15 m2 | 0.321 | 4203.17 | 1349.22 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 1679.66 |

**19LPC90018** u CASETA PREF. MOD. 15 m2 COMEDOR DURACIÓN DE 18 A 24 MESES
Precio: 2142.01
Caseta prefabricada modulada de 15 m2 para comedor en obras de duración entre 18 y 24 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00300 | u | CASETA MODULADA COMEDOR DE 15 m2 | 0.431 | 4203.17 | 1811.57 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 2142.01 |

**19LPC90019** u CASETA PREF. MOD. 15 m2 COMEDOR DURACIÓN MAYOR A 24 MESES
Precio: 3482.82
Caseta prefabricada modulada de 15 m2 para comedor en obras de duración mayor de 24 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00300 | u | CASETA MODULADA COMEDOR DE 15 m2 | 0.75 | 4203.17 | 3152.38 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 3482.82 |

###### 19LPS Salas primeros auxilios

**19LPS90010** u CASETA PREF. MOD. 15 m2 PRIM. AUXILIOS MENOR A 6 MESES
Precio: 1631.33
Caseta prefabricada modulada de 15 m2 para sala de primeros auxilios en obras de duración no mayor a 6 meses, formada por: estructura de perfiles laminados en frio, cerramientos y cubierta de panel sandwich en chapa prelacada por ambas caras, aislamiento con espuma de poliuretano rígido: carpinteria de aluminio anodizado en su color, rejas de protección y suelo con soporte de perfileria, tablero fenólico y pavimento, incluso preparación del terreno, cimentación, soportes de hormigón HA-25, armado con acero B 400 S, placas de asiento, transportes, colocación y desmontado, aire acondicionado y mantenimiento, según R.D. 1627/97 y guía técnica del INSHT. Medida la cantidad ejecutada.

| Código | Ud | Descripción | Rendimiento | Precio | Importe |
|---|---|---|---|---|---|
| HL00750 | u | CASETA MODULADA PRIMEROS AUXILIOS DE 15 m2 | 0.083 | 5522.25 | 458.35 |
| IC00050 | u | ACOND. AIRE EVAP. Y CONDENS. BOMBA DE CALOR 3000 frg/h | 1 | 842.54 | 842.54 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 1631.33 |

**19LPS90011** u CASETA PREF. MOD. 15 m2 PRIM. AUXILIOS DE 6 A 12 MESES
Precio: 2216.69
Caseta prefabricada modulada de 15 m2 para sala de primeros auxilios en obras de duración entre 6 y 12 meses, formada por: estructura de perfiles laminados en frio, cerramientos y cubierta de panel sandwich en chapa prelacada por ambas caras, aislamiento con espuma de poliuretano rígido: carpinteria de aluminio anodizado en su color, rejas de protección y suelo con soporte de perfileria, tablero fenólico y pavimento, incluso preparación del terreno, cimentación, soportes de hormigón HA-25, armado con acero B 400 S, placas de asiento, transportes, colocación y desmontado, aire acondicionado y mantenimineto, según R.D. 1627/97 y guía técnica del INSHT. Medida la cantidad ejecutada.

| Código | Ud | Descripción | Rendimiento | Precio | Importe |
|---|---|---|---|---|---|
| HL00750 | u | CASETA MODULADA PRIMEROS AUXILIOS DE 15 m2 | 0.189 | 5522.25 | 1043.71 |
| IC00050 | u | ACOND. AIRE EVAP. Y CONDENS. BOMBA DE CALOR 3000 frg/h | 1 | 842.54 | 842.54 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 2216.69 |

**19LPS90012** u CASETA PREF. MOD. 15 m2 PRIM. AUXILIOS DE 12 A 18 MESES
Precio: 2945.62
Caseta prefabricada modulada de 15 m2 para sala de primeros auxilios en obras de duración entre 12 y 18 meses, formada por: estructura de perfiles laminados en frio, cerramientos y cubierta de panel sandwich en chapa prelacada por ambas caras, aislamiento con espuma de poliuretano rígido: carpinteria de aluminio anodizado en su color, rejas de protección y suelo con soporte de perfileria, tablero fenólico y pavimento, incluso preparación del terreno, cimentación, soportes de hormigón HA-25, armado con acero B 400 S, placas de asiento, transportes, colocación y desmontado, aire acondicionado y mantenimiento, según R.D. 1627/97 y guía técnica del INSHT. Medida la cantidad ejecutada.

| Código | Ud | Descripción | Rendimiento | Precio | Importe |
|---|---|---|---|---|---|
| HL00750 | u | CASETA MODULADA PRIMEROS AUXILIOS DE 15 m2 | 0.321 | 5522.25 | 1772.64 |
| IC00050 | u | ACOND. AIRE EVAP. Y CONDENS. BOMBA DE CALOR 3000 frg/h | 1 | 842.54 | 842.54 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 2945.62 |

**19LPS90013** u CASETA PREF. MOD. 15 m2 PRIM. AUXILIOS DE 18 A 24 MESES
Precio: 3553.07
Caseta prefabricada modulada de 15 m2 para sala de primeros auxilios en obras de duración entre 18 y 24 meses, formada por: estructura de perfiles laminados en frio, cerramientos y cubierta de panel sandwich en chapa prelacada por ambas caras, aislamiento con espuma de poliuretano rígido: carpinteria de aluminio anodizado en su color, rejas de protección y suelo con soporte de perfileria, tablero fenólico y pavimento, incluso preparación del terreno, cimentación, soportes de hormigón HA-25, armado con acero B 400 S, placas de asiento, transportes, colocación y desmontado, aire acondicionado y mantenimiento, según R.D. 1627/97 y guía técnica del INSHT. Medida la cantidad ejecutada.

| Código | Ud | Descripción | Rendimiento | Precio | Importe |
|---|---|---|---|---|---|
| HL00750 | u | CASETA MODULADA PRIMEROS AUXILIOS DE 15 m2 | 0.431 | 5522.25 | 2380.09 |
| IC00050 | u | ACOND. AIRE EVAP. Y CONDENS. BOMBA DE CALOR 3000 frg/h | 1 | 842.54 | 842.54 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 3553.07 |

**19LPS90014** u CASETA PREF. MOD. 15 m2 PRIM. AUXILIOS MAYOR A 24 MESES
Precio: 5314.67
Caseta prefabricada modulada de 15 m2 para sala de primeros auxilios en obras de duración mayor de 24 meses, formada por: estructura de perfiles laminados en frio, cerramientos y cubierta de panel sandwich en chapa prelacada por ambas caras, aislamiento con espuma de poliuretano rígido: carpinteria de aluminio anodizado en su color, rejas de protección y suelo con soporte de perfileria, tablero fenólico y pavimento, incluso preparación del terreno, cimentación, soportes de hormigón HA-25, armado con acero B 400 S, placas de asiento, transportes, colocación y desmontado, aire acondicionado y mantenimiento, según R.D. 1627/97 y guía técnica del INSHT. Medida la cantidad ejecutada.

| Código | Ud | Descripción | Rendimiento | Precio | Importe |
|---|---|---|---|---|---|
| HL00750 | u | CASETA MODULADA PRIMEROS AUXILIOS DE 15 m2 | 0.75 | 5522.25 | 4141.69 |
| IC00050 | u | ACOND. AIRE EVAP. Y CONDENS. BOMBA DE CALOR 3000 frg/h | 1 | 842.54 | 842.54 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 5314.67 |

###### 19LPV Vestuarios

**19LPV90010** u CASETA PREF. MOD. 20.50 m2 VEST. DURACIÓN MENOR A 6 MESES
Precio: 846.87
Caseta prefabricada modulada de 20,50 m2 para vestuarios en obras de duración no mayor de 6 meses, formada por: estructura de perfiles laminados en frio, cerramientos y cubierta de panel sandwich en chapa prelacada por ambas caras, aislamiento con espuma de poliuretano rígido:carpinteria de aluminio anodizado en su color, rejas de protección y suelo con soporte de perfileria, tablero fenólico y pavimento, incluso preparación del terreno, cimentación, soportes de hormigón HA-25, armado con acero B 400 S, placas de asiento, transportes, colocación, desmontado y mantenimiento, según R.D. 1627/97 y guía técnica del INSHT. Medida la cantidad ejecutada.

| Código | Ud | Descripción | Rendimiento | Precio | Importe |
|---|---|---|---|---|---|
| HL00700 | u | CASETA MODULADA VESTUARIO DE 20,50 m2 | 0.083 | 6222.03 | 516.43 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 846.87 |

**19LPV90011** u CASETA PREF. MOD. 20.50 m2 VEST. DURACIÓN DE 6 A 12 MESES
Precio: 1506.4
Caseta prefabricada modulada de 20,50 m2 para vestuarios obras de duración entre 6 y 12 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00700 | u | CASETA MODULADA VESTUARIO DE 20,50 m2 | 0.189 | 6222.03 | 1175.96 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 1506.4 |

**19LPV90012** u CASETA PREF. MOD. 20.50 m2 VEST. DURACIÓN DE 12 A 18 MESES
Precio: 2327.71
Caseta prefabricada modulada de 20,50 m2 para vestuarios en obras de duración entre 12 y 18 meses, formada por: estructura de perfiles laminados en frio, cerramientos y cubierta de panel sandwich en chapa prelacada por ambas caras, aislamiento con espuma de poliuretano rígido, carpinteria de aluminio anodizado en su color, rejas de protección y suelo con soporte de perfileria, tablero fenólico y pavimento, incluso preparación del terreno, cimentación, soportes de hormigón HA-25, armado con acero B 400 S, placas de asiento, transportes, colocación, desmontado y mantenimiento, según R.D. 1627/97 y guía técnica del INSHT. Medida la cantidad ejecutada.

| Código | Ud | Descripción | Rendimiento | Precio | Importe |
|---|---|---|---|---|---|
| HL00700 | u | CASETA MODULADA VESTUARIO DE 20,50 m2 | 0.321 | 6222.03 | 1997.27 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 2327.71 |

**19LPV90013** u CASETA PREF. MOD. 20.50 m2 VEST. DURACIÓN DE 18 A 24 MESES
Precio: 3012.13
Caseta prefabricada modulada de 20,50 m2 para vestuarios en obras de duración entre 18 y 24 meses, formada por: estructura de perfiles laminados en frio, cerramientos y cubierta de panel sandwich en chapa prelacada por ambas caras, aislamiento con espuma de poliuretano rígido, carpinteria de aluminio anodizado en su color, rejas de protección y suelo con soporte de perfileria, tablero fenólico y pavimento, incluso preparación del terreno, cimentación, soportes de hormigón HA-25, armado con acero B 400 S, placas de asiento, transportes, colocación, desmontado y mantenimiento, según R.D. 1627/97 y guía técnica del INSHT. Medida la cantidad ejecutada.

| Código | Ud | Descripción | Rendimiento | Precio | Importe |
|---|---|---|---|---|---|
| HL00700 | u | CASETA MODULADA VESTUARIO DE 20,50 m2 | 0.431 | 6222.03 | 2681.69 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 3012.13 |

**19LPV90014** u CASETA PREF. MOD. 20.50 m2 VEST. DURACIÓN MAYOR A 24 MESES
Precio: 4996.96
Caseta prefabricada modulada de 20,50 m2 para vestuarios en obras de duración mayor de 24 meses, formada por: estructura de perfiles laminados en frio, cerramientos y cubierta de panel sandwich en chapa prelacada por ambas caras, aislamiento con espuma de poliuretano rígido, carpinteria de aluminio anodizado en su color, rejas de protección y suelo con soporte de perfileria, tablero fenólico y pavimento, incluso preparación del terreno, cimentación, soportes de hormigón HA-25, armado con acero B 400 S, placas de asiento, transportes, colocación, desmontado y mantenimiento, según R.D. 1627/97 y guía técnica del INSHT. Medida la cantidad ejecutada.

| Código | Ud | Descripción | Rendimiento | Precio | Importe |
|---|---|---|---|---|---|
| HL00700 | u | CASETA MODULADA VESTUARIO DE 20,50 m2 | 0.75 | 6222.03 | 4666.52 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 4996.96 |

**19LPV90015** u CASETA PREF. MOD. 15 m2 VEST. DURACIÓN MENOR A 6 MESES
Precio: 742.48
Caseta prefabricada modulada de 15 m2 para vestuarios en obras de duración no mayor a 6 meses, formada por: estructura de perfiles laminados en frio, cerramientos y cubierta de panel sandwich en chapa prelacada por ambas caras, aislamiento con espuma de poliuretano rígido, carpinteria de aluminio anodizado en su color, rejas de protección y suelo con soporte de perfileria, tablero fenólico y pavimento, incluso preparación del terreno, cimentación, soportes de hormigón HA-25, armado con acero B 400 S, placas de asiento, transportes, colocación, desmontado y mantenimiento, según R.D. 1627/97 y guía técnica del INSHT. Medida la cantidad ejecutada.

| Código | Ud | Descripción | Rendimiento | Precio | Importe |
|---|---|---|---|---|---|
| HL00600 | u | CASETA MODULADA VESTUARIO DE 15 m2 | 0.083 | 4964.38 | 412.04 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 742.48 |

**19LPV90016** u CASETA PREF. MOD. 15 m2 VEST. DURACIÓN DE 6 A 12 MESES
Precio: 1268.71
Caseta prefabricada modulada de 15 m2 para vestuarios en obras de duración entre 6 y 12 meses, formada por: estructura de perfiles laminados en frio, cerramientos y cubierta de panel sandwich en chapa prelacada por ambas caras, aislamiento con espuma de poliuretano rígido, carpinteria de aluminio anodizado en su color, rejas de protección y suelo con soporte de perfileria, tablero fenólico y pavimento, incluso preparación del terreno, cimentación, soportes de hormigón HA-25, armado con acero B 400 S, placas de asiento, transportes, colocación, desmontado y mantenimiento, según R.D. 1627/97 y guía técnica del INSHT. Medida la cantidad ejecutada.

| Código | Ud | Descripción | Rendimiento | Precio | Importe |
|---|---|---|---|---|---|
| HL00600 | u | CASETA MODULADA VESTUARIO DE 15 m2 | 0.189 | 4964.38 | 938.27 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 1268.71 |

**19LPV90017** u CASETA PREF. MOD. 15 m2 VEST. DURACIÓN DE 12 A 18 MESES
Precio: 1924.01
Caseta prefabricada modulada de 15 m2 para vestuarios en obras de duración entre 12 y 18 meses, formada por: estructura de perfiles laminados en frio, cerramientos y cubierta de panel sandwich en chapa prelacada por ambas caras, aislamiento con espuma de poliuretano rígido, carpinteria de aluminio anodizado en su color, rejas de protección y suelo con soporte de perfileria, tablero fenólico y pavimento, incluso preparación del terreno, cimentación, soportes de hormigón HA-25, armado con acero B 400 S, placas de asiento, transportes, colocación, desmontado y mantenimiento, según R.D. 1627/97 y guía técnica del INSHT. Medida la cantidad ejecutada.

| Código | Ud | Descripción | Rendimiento | Precio | Importe |
|---|---|---|---|---|---|
| HL00600 | u | CASETA MODULADA VESTUARIO DE 15 m2 | 0.321 | 4964.38 | 1593.57 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 1924.01 |

**19LPV90018** u CASETA PREF. MOD. 15 m2 VEST. DURACIÓN DE 18 A 24 MESES
Precio: 2470.09
Caseta prefabricada modulada de 15 m2 para vestuarios en obras de duración entre 18 y 24 meses, formada por: estructura de perfiles laminados en frio, cerramientos y cubierta de panel sandwich en chapa prelacada por ambas caras, aislamiento con espuma de poliuretano rígido, carpinteria de aluminio anodizado en su color, rejas de protección y suelo con soporte de perfileria, tablero fenólico y pavimento, incluso preparación del terreno, cimentación, soportes de hormigón HA-25, armado con acero B 400 S, placas de asiento, transportes, colocación, desmontado y mantenimiento, según R.D. 1627/97 y guía técnica del INSHT. Medida la cantidad ejecutada.

| Código | Ud | Descripción | Rendimiento | Precio | Importe |
|---|---|---|---|---|---|
| HL00600 | u | CASETA MODULADA VESTUARIO DE 15 m2 | 0.431 | 4964.38 | 2139.65 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 2470.09 |

**19LPV90019** u CASETA PREF. MOD. 15 m2 VEST. DURACIÓN MAYOR A 24 MESES
Precio: 4053.73
Caseta prefabricada modulada de 15 m2 para vestuarios en obras de duración mayor de 24 meses, formada por: estructura de perfiles laminados en frio, cerramientos y cubierta de panel sandwich en chapa prelacada por ambas caras, aislamiento con espuma de poliuretano rígido: carpinteria de aluminio anodizado en su color, rejas de protección y suelo con soporte de perfileria, tablero fenólico y pavimento, incluso preparación del terreno, cimentación, soportes de hormigón HA-25, armado con acero B 400 S, placas de asiento, transportes, colocación, desmontado y mantenimiento, según R.D. 1627/97 y guía técnica del INSHT. Medida la cantidad ejecutada.

| Código | Ud | Descripción | Rendimiento | Precio | Importe |
|---|---|---|---|---|---|
| HL00600 | u | CASETA MODULADA VESTUARIO DE 15 m2 | 0.75 | 4964.38 | 3723.29 |
| 01TLL90100 | m2 | LIMPIEZA Y DESBROCE DE TERRENO, CON MEDIOS MECANICOS | 30 | 0.18 | 5.40 |
| 02PBB00002 | m3 | EXC. POZOS TIERRA C. MEDIA, M. MANUALES, PROF. MAX. 1,50 m | 1.08 | 51.03 | 55.11 |
| 17TTT00100 | m3 | RETIRADA DE TIERRAS INERTES N.P. A VERTEDERO AUTORIZADO 5 km | 1.35 | 4.04 | 5.45 |
| 03HMM00002 | m3 | HORMIGÓN EN MASA HM-20/P/40/I EN CIMIENTOS | 1.08 | 67.52 | 72.92 |
| 05ACW00051 | kg | ACERO S275JR EN PLACA DE ANCLAJE A MURO HORMIGÓN O FÁBRICA | 6 | 2.17 | 13.02 |
| 05HAC00010 | kg | ACERO EN BARRAS CORRUGADAS TIPO B400S | 55 | 1.16 | 63.80 |
| 05HED00051 | m2 | DESENCOFRADO ELEM. HORM. A REVESTIR ENC. CON PANELES METÁLICOS | 3.6 | 1.89 | 6.80 |
| 05HET00001 | m2 | ENCOFRADO METÁLICO EN PILARES PARA REVESTIR | 3.6 | 7.79 | 28.04 |
| 05HHP00003 | m3 | HORMIGÓN PARA ARMAR HA-25/P/20/IIa EN PILARES | 0.27 | 73.71 | 19.90 |
| WW00500 | u | TRABAJOS COMPLEMENTARIOS | 200 | 0.3 | 60.00 |
|  |  | Total |  |  | 4053.73 |

###### 19LPW Varios

**19LPW00710** m2 CASETA MOD. ENSAMBLABLE PRIM. AUXILIOS DURAC. MENOR A 6 MESES
Precio: 55.05
Caseta modulada ensamblable para sala de primeros auxilios en obras de duración no mayor de 6 meses, formada por: estructura metálica, cerramientos y cubierta de panel sandwich en chapa prelacada por ambas caras, aislamiento, carpinteria de aluminio, rejas y suelo con perfileria de soporte, tablero fenólico y pavimento, comprendiendo: distribución interior, instalaciones y aparatos sanitarios, incluso preparación del terreno, muretes de soporte, cimentación, aire acondicionado y p.p. de transporte colocación, desmontado y mantenimiento, según R.D. 1627/97 y guía técnica del INSHT. Medida la superficie útil ejecutada.

| Código | Ud | Descripción | Rendimiento | Precio | Importe |
|---|---|---|---|---|---|
| HL00500 | m2 | CASETA MODULADA ENSAMBLABLE | 0.083 | 337.58 | 28.02 |
| IC00050 | u | ACOND. AIRE EVAP. Y CONDENS. BOMBA DE CALOR 3000 frg/h | 0.017 | 842.54 | 14.32 |
| 01TLL90100 | m2 | LIMPIEZA Y DESBROCE DE TERRENO, CON MEDIOS MECANICOS | 1.5 | 0.18 | 0.27 |
| 17TTT00100 | m3 | RETIRADA DE TIERRAS INERTES N.P. A VERTEDERO AUTORIZADO 5 km | 0.078 | 4.04 | 0.32 |
| 02ZBB00002 | m3 | EXC. ZANJAS, TIERRA C. MEDIA, M. MANUALES, PROF. MÁX. 1,50 m | 0.063 | 45.36 | 2.86 |
| 03HMM00002 | m3 | HORMIGÓN EN MASA HM-20/P/40/I EN CIMIENTOS | 0.063 | 67.52 | 4.25 |
| 06LPM00001 | m2 | FÁBRICA 1 PIE L/PERF. TALADRO PEQUEÑO | 0.125 | 35.3 | 4.41 |
| WW00500 | u | TRABAJOS COMPLEMENTARIOS | 2 | 0.3 | 0.60 |
|  |  | Total |  |  | 55.05 |

**19LPW90610** m2 CASETA MOD. ENSAMBLABLE COM. VEST. ASEOS DURAC. MENOR A 6 MESES
Precio: 40.73
Caseta modulada ensamblable para comedor, vestuario y aseos en obras de duración no mayor de 6 meses, formada por: estructura metálica, cerramientos y cubierta de panel sandwich en chapa prelacada por ambas caras, aislamiento, carpinteria de aluminio, rejas y suelo con perfileria de soporte, tablero fenólico y pavimento, comprendiendo: distribución interior, instalaciones y aparatos sanitarios, incluso preparación del terreno, muretes de soporte, cimentación, y p.p. de transporte colocación, desmontado y mantenimiento, según R.D. 1627/97 y guía técnica del INSHT. Medida la superficie útil ejecutada.

| Código | Ud | Descripción | Rendimiento | Precio | Importe |
|---|---|---|---|---|---|
| HL00500 | m2 | CASETA MODULADA ENSAMBLABLE | 0.083 | 337.58 | 28.02 |
| 01TLL90100 | m2 | LIMPIEZA Y DESBROCE DE TERRENO, CON MEDIOS MECANICOS | 1.5 | 0.18 | 0.27 |
| 17TTT00100 | m3 | RETIRADA DE TIERRAS INERTES N.P. A VERTEDERO AUTORIZADO 5 km | 0.078 | 4.04 | 0.32 |
| 02ZBB00002 | m3 | EXC. ZANJAS, TIERRA C. MEDIA, M. MANUALES, PROF. MÁX. 1,50 m | 0.063 | 45.36 | 2.86 |
| 03HMM00002 | m3 | HORMIGÓN EN MASA HM-20/P/40/I EN CIMIENTOS | 0.063 | 67.52 | 4.25 |
| 06LPM00001 | m2 | FÁBRICA 1 PIE L/PERF. TALADRO PEQUEÑO | 0.125 | 35.3 | 4.41 |
| WW00500 | u | TRABAJOS COMPLEMENTARIOS | 2 | 0.3 | 0.60 |
|  |  | Total |  |  | 40.73 |

**19LPW90611** m2 CASETA MOD. ENSAMBLABLE COM. VEST. ASEOS DURAC. DE 6 A 12 MESES
Precio: 76.51
Caseta modulada ensamblable para comedor, vestuario y aseos en obras de duración entre 6 y 12 meses, formada por: estructura metálica, cerramientos y cubierta de panel sandwich en chapa prelacada por ambas caras, aislamiento, carpinteria de aluminio, rejas y suelo con perfileria de soporte, tablero fenólico y pavimento, comprendiendo: distribución interior, instalaciones y aparatos sanitarios, incluso preparación del terreno, muretes de soporte, cimentación, y p.p. de transporte colocación, desmontado y mantenimiento, según R.D. 1627/97 y guía técnica del INSHT. Medida la superficie útil ejecutada.

| Código | Ud | Descripción | Rendimiento | Precio | Importe |
|---|---|---|---|---|---|
| HL00500 | m2 | CASETA MODULADA ENSAMBLABLE | 0.189 | 337.58 | 63.80 |
| 01TLL90100 | m2 | LIMPIEZA Y DESBROCE DE TERRENO, CON MEDIOS MECANICOS | 1.5 | 0.18 | 0.27 |
| 17TTT00100 | m3 | RETIRADA DE TIERRAS INERTES N.P. A VERTEDERO AUTORIZADO 5 km | 0.078 | 4.04 | 0.32 |
| 02ZBB00002 | m3 | EXC. ZANJAS, TIERRA C. MEDIA, M. MANUALES, PROF. MÁX. 1,50 m | 0.063 | 45.36 | 2.86 |
| 03HMM00002 | m3 | HORMIGÓN EN MASA HM-20/P/40/I EN CIMIENTOS | 0.063 | 67.52 | 4.25 |
| 06LPM00001 | m2 | FÁBRICA 1 PIE L/PERF. TALADRO PEQUEÑO | 0.125 | 35.3 | 4.41 |
| WW00500 | u | TRABAJOS COMPLEMENTARIOS | 2 | 0.3 | 0.60 |
|  |  | Total |  |  | 76.51 |

**19LPW90612** m2 CASETA MOD. ENSAMBLABLE COM. VEST. ASEOS DURAC. DE 12 A 18 MESES
Precio: 121.07
Caseta modulada ensamblable para comedor, vestuario y aseos en obras de duración entre 12 y 18 meses, formada por: estructura metálica, cerramientos y cubierta de panel sandwich en chapa prelacada por ambas caras, aislamiento, carpinteria de aluminio, rejas y suelo con perfileria de soporte, tablero fenólico y pavimento, comprendiendo: distribución interior, instalaciones y aparatos sanitarios, incluso preparación del terreno, muretes de soporte, cimentación, y p.p. de transporte colocación, desmontado y mantenimiento, según R.D. 1627/97 y guía técnica del INSHT. Medida la superficie útil ejecutada.

| Código | Ud | Descripción | Rendimiento | Precio | Importe |
|---|---|---|---|---|---|
| HL00500 | m2 | CASETA MODULADA ENSAMBLABLE | 0.321 | 337.58 | 108.36 |
| 01TLL90100 | m2 | LIMPIEZA Y DESBROCE DE TERRENO, CON MEDIOS MECANICOS | 1.5 | 0.18 | 0.27 |
| 17TTT00100 | m3 | RETIRADA DE TIERRAS INERTES N.P. A VERTEDERO AUTORIZADO 5 km | 0.078 | 4.04 | 0.32 |
| 02ZBB00002 | m3 | EXC. ZANJAS, TIERRA C. MEDIA, M. MANUALES, PROF. MÁX. 1,50 m | 0.063 | 45.36 | 2.86 |
| 03HMM00002 | m3 | HORMIGÓN EN MASA HM-20/P/40/I EN CIMIENTOS | 0.063 | 67.52 | 4.25 |
| 06LPM00001 | m2 | FÁBRICA 1 PIE L/PERF. TALADRO PEQUEÑO | 0.125 | 35.3 | 4.41 |
| WW00500 | u | TRABAJOS COMPLEMENTARIOS | 2 | 0.3 | 0.60 |
|  |  | Total |  |  | 121.07 |

**19LPW90613** m2 CASETA MOD. ENSAMBLABLE COM. VEST. ASEOS DURAC. DE 18 A 24 MESES
Precio: 158.21
Caseta modulada ensamblable para comedor, vestuario y aseos en obras de duración entre 18 y 24 meses, formada por: estructura metálica, cerramientos y cubierta de panel sandwich en chapa prelacada por ambas caras, aislamiento, carpinteria de aluminio, rejas y suelo con perfileria de soporte, tablero fenólico y pavimento, comprendiendo: distribución interior, instalaciones y aparatos sanitarios, incluso preparación del terreno, muretes de soporte, cimentación, y p.p. de transporte colocación, desmontado y mantenimiento, según R.D. 1627/97 y guía técnica del INSHT. Medida la superficie útil ejecutada.

| Código | Ud | Descripción | Rendimiento | Precio | Importe |
|---|---|---|---|---|---|
| HL00500 | m2 | CASETA MODULADA ENSAMBLABLE | 0.431 | 337.58 | 145.50 |
| 01TLL90100 | m2 | LIMPIEZA Y DESBROCE DE TERRENO, CON MEDIOS MECANICOS | 1.5 | 0.18 | 0.27 |
| 17TTT00100 | m3 | RETIRADA DE TIERRAS INERTES N.P. A VERTEDERO AUTORIZADO 5 km | 0.078 | 4.04 | 0.32 |
| 02ZBB00002 | m3 | EXC. ZANJAS, TIERRA C. MEDIA, M. MANUALES, PROF. MÁX. 1,50 m | 0.063 | 45.36 | 2.86 |
| 03HMM00002 | m3 | HORMIGÓN EN MASA HM-20/P/40/I EN CIMIENTOS | 0.063 | 67.52 | 4.25 |
| 06LPM00001 | m2 | FÁBRICA 1 PIE L/PERF. TALADRO PEQUEÑO | 0.125 | 35.3 | 4.41 |
| WW00500 | u | TRABAJOS COMPLEMENTARIOS | 2 | 0.3 | 0.60 |
|  |  | Total |  |  | 158.21 |

**19LPW90614** m2 CASETA MOD. ENSAMBLABLE COM. VEST. ASEOS DURAC. MAYOR A 24 MESES
Precio: 265.9
Caseta modulada ensamblable para comedor, vestuario y aseos en obras de duración mayor de 24 meses, formada por: estructura metálica, cerramientos y cubierta de panel sandwich en chapa prelacada por ambas caras, aislamiento, carpinteria de aluminio, rejas y suelo con perfileria de soporte, tablero fenólico y pavimento, comprendiendo: distribución interior, instalaciones y aparatos sanitarios, incluso preparación del terreno, muretes de soporte, cimentación, y p.p. de transporte colocación, desmontado y mantenimiento, según R.D. 1627/97 y guía técnica del INSHT. Medida la superficie útil ejecutada.

| Código | Ud | Descripción | Rendimiento | Precio | Importe |
|---|---|---|---|---|---|
| HL00500 | m2 | CASETA MODULADA ENSAMBLABLE | 0.75 | 337.58 | 253.19 |
| 01TLL90100 | m2 | LIMPIEZA Y DESBROCE DE TERRENO, CON MEDIOS MECANICOS | 1.5 | 0.18 | 0.27 |
| 17TTT00100 | m3 | RETIRADA DE TIERRAS INERTES N.P. A VERTEDERO AUTORIZADO 5 km | 0.078 | 4.04 | 0.32 |
| 02ZBB00002 | m3 | EXC. ZANJAS, TIERRA C. MEDIA, M. MANUALES, PROF. MÁX. 1,50 m | 0.063 | 45.36 | 2.86 |
| 03HMM00002 | m3 | HORMIGÓN EN MASA HM-20/P/40/I EN CIMIENTOS | 0.063 | 67.52 | 4.25 |
| 06LPM00001 | m2 | FÁBRICA 1 PIE L/PERF. TALADRO PEQUEÑO | 0.125 | 35.3 | 4.41 |
| WW00500 | u | TRABAJOS COMPLEMENTARIOS | 2 | 0.3 | 0.60 |
|  |  | Total |  |  | 265.9 |

**19LPW90711** m2 CASETA MOD. ENSAMBLABLE PRIM. AUXILIOS. DURAC. DE 6 A 12 MESES
Precio: 105.16
Caseta modulada ensamblable para sala de primeros auxilios en obras de duración entre 6 y 12 meses, formada por: estructura metálica, cerramientos y cubierta de panel sandwich en chapa prelacada por ambas caras, aislamiento, carpinteria de aluminio, rejas y suelo con perfileria de soporte, tablero fenólico y pavimento, comprendiendo: distribución interior, instalaciones y aparatos sanitarios, incluso preparación del terreno, muretes de soporte, cimentación, aire acondicionado y p.p. de transporte colocación, desmontado y mantenimiento, según R.D. 1627/97 y guía técnica del INSHT. Medida la superficie útil ejecutada.

| Código | Ud | Descripción | Rendimiento | Precio | Importe |
|---|---|---|---|---|---|
| HL00500 | m2 | CASETA MODULADA ENSAMBLABLE | 0.189 | 337.58 | 63.80 |
| IC00050 | u | ACOND. AIRE EVAP. Y CONDENS. BOMBA DE CALOR 3000 frg/h | 0.034 | 842.54 | 28.65 |
| 01TLL90100 | m2 | LIMPIEZA Y DESBROCE DE TERRENO, CON MEDIOS MECANICOS | 1.5 | 0.18 | 0.27 |
| 17TTT00100 | m3 | RETIRADA DE TIERRAS INERTES N.P. A VERTEDERO AUTORIZADO 5 km | 0.078 | 4.04 | 0.32 |
| 02ZBB00002 | m3 | EXC. ZANJAS, TIERRA C. MEDIA, M. MANUALES, PROF. MÁX. 1,50 m | 0.063 | 45.36 | 2.86 |
| 03HMM00002 | m3 | HORMIGÓN EN MASA HM-20/P/40/I EN CIMIENTOS | 0.063 | 67.52 | 4.25 |
| 06LPM00001 | m2 | FÁBRICA 1 PIE L/PERF. TALADRO PEQUEÑO | 0.125 | 35.3 | 4.41 |
| WW00500 | u | TRABAJOS COMPLEMENTARIOS | 2 | 0.3 | 0.60 |
|  |  | Total |  |  | 105.16 |

**19LPW90712** m2 CASETA MOD. ENSAMBLABLE PRIM. AUXILIOS. DURAC. DE 12 A 18 MESES
Precio: 164.04
Caseta modulada ensamblable para sala de primeros auxilios en obras de duración entre 12 y 18 meses, formada por: estructura metálica, cerramientos y cubierta de panel sandwich en chapa prelacada por ambas caras, aislamiento, carpinteria de aluminio, rejas y suelo con perfileria de soporte, tablero fenólico y pavimento, comprendiendo: distribución interior, instalaciones y aparatos sanitarios, incluso preparación del terreno, muretes de soporte, cimentación, aire acondicionado y p.p. de transporte colocación, desmontado y mantenimiento, según R.D. 1627/97 y guía técnica del INSHT. Medida la superficie útil ejecutada.

| Código | Ud | Descripción | Rendimiento | Precio | Importe |
|---|---|---|---|---|---|
| HL00500 | m2 | CASETA MODULADA ENSAMBLABLE | 0.321 | 337.58 | 108.36 |
| IC00050 | u | ACOND. AIRE EVAP. Y CONDENS. BOMBA DE CALOR 3000 frg/h | 0.051 | 842.54 | 42.97 |
| 01TLL90100 | m2 | LIMPIEZA Y DESBROCE DE TERRENO, CON MEDIOS MECANICOS | 1.5 | 0.18 | 0.27 |
| 17TTT00100 | m3 | RETIRADA DE TIERRAS INERTES N.P. A VERTEDERO AUTORIZADO 5 km | 0.078 | 4.04 | 0.32 |
| 02ZBB00002 | m3 | EXC. ZANJAS, TIERRA C. MEDIA, M. MANUALES, PROF. MÁX. 1,50 m | 0.063 | 45.36 | 2.86 |
| 03HMM00002 | m3 | HORMIGÓN EN MASA HM-20/P/40/I EN CIMIENTOS | 0.063 | 67.52 | 4.25 |
| 06LPM00001 | m2 | FÁBRICA 1 PIE L/PERF. TALADRO PEQUEÑO | 0.125 | 35.3 | 4.41 |
| WW00500 | u | TRABAJOS COMPLEMENTARIOS | 2 | 0.3 | 0.60 |
|  |  | Total |  |  | 164.04 |

**19LPW90713** m2 CASETA MOD. ENSAMBLABLE PRIM. AUXILIOS. DE 18 A 24 MESES
Precio: 215.5
Caseta modulada ensamblable para sala de primeros auxilios en obras de duración entre 18 y 24 meses, formada por: estructura metálica, cerramientos y cubierta de panel sandwich en chapa prelacada por ambas caras, aislamiento, carpinteria de aluminio, rejas y suelo con perfileria de soporte, tablero fenólico y pavimento, comprendiendo: distribución interior, instalaciones y aparatos sanitarios, incluso preparación del terreno, muretes de soporte, cimentación, aire acondicionado y p.p. de transporte colocación, desmontado y mantenimiento, según R.D. 1627/97 y guía técnica del INSHT. Medida la superficie útil ejecutada.

| Código | Ud | Descripción | Rendimiento | Precio | Importe |
|---|---|---|---|---|---|
| HL00500 | m2 | CASETA MODULADA ENSAMBLABLE | 0.431 | 337.58 | 145.50 |
| IC00050 | u | ACOND. AIRE EVAP. Y CONDENS. BOMBA DE CALOR 3000 frg/h | 0.068 | 842.54 | 57.29 |
| 01TLL90100 | m2 | LIMPIEZA Y DESBROCE DE TERRENO, CON MEDIOS MECANICOS | 1.5 | 0.18 | 0.27 |
| 17TTT00100 | m3 | RETIRADA DE TIERRAS INERTES N.P. A VERTEDERO AUTORIZADO 5 km | 0.078 | 4.04 | 0.32 |
| 02ZBB00002 | m3 | EXC. ZANJAS, TIERRA C. MEDIA, M. MANUALES, PROF. MÁX. 1,50 m | 0.063 | 45.36 | 2.86 |
| 03HMM00002 | m3 | HORMIGÓN EN MASA HM-20/P/40/I EN CIMIENTOS | 0.063 | 67.52 | 4.25 |
| 06LPM00001 | m2 | FÁBRICA 1 PIE L/PERF. TALADRO PEQUEÑO | 0.125 | 35.3 | 4.41 |
| WW00500 | u | TRABAJOS COMPLEMENTARIOS | 2 | 0.3 | 0.60 |
|  |  | Total |  |  | 215.5 |

**19LPW90714** m2 CASETA MOD. ENSAMBLABLE PRIM. AUXILIOS. DURAC. MAYOR A 24 MESES
Precio: 333.3
Caseta modulada ensamblable para sala de primeros auxilios en obras de duración mayor de 24 meses, formada por: estructura metálica, cerramientos y cubierta de panel sandwich en chapa prelacada por ambas caras, aislamiento, carpinteria de aluminio, rejas y suelo con perfileria de soporte, tablero fenólico y pavimento, comprendiendo: distribución interior, instalaciones y aparatos sanitarios, incluso preparación del terreno, muretes de soporte, cimentación, aire acondicionado y p.p. de transporte colocación, desmontado y mantenimiento, según R.D. 1627/97 y guía técnica del INSHT. Medida la superficie útil ejecutada.

| Código | Ud | Descripción | Rendimiento | Precio | Importe |
|---|---|---|---|---|---|
| HL00500 | m2 | CASETA MODULADA ENSAMBLABLE | 0.75 | 337.58 | 253.19 |
| IC00050 | u | ACOND. AIRE EVAP. Y CONDENS. BOMBA DE CALOR 3000 frg/h | 0.08 | 842.54 | 67.40 |
| 01TLL90100 | m2 | LIMPIEZA Y DESBROCE DE TERRENO, CON MEDIOS MECANICOS | 1.5 | 0.18 | 0.27 |
| 17TTT00100 | m3 | RETIRADA DE TIERRAS INERTES N.P. A VERTEDERO AUTORIZADO 5 km | 0.078 | 4.04 | 0.32 |
| 02ZBB00002 | m3 | EXC. ZANJAS, TIERRA C. MEDIA, M. MANUALES, PROF. MÁX. 1,50 m | 0.063 | 45.36 | 2.86 |
| 03HMM00002 | m3 | HORMIGÓN EN MASA HM-20/P/40/I EN CIMIENTOS | 0.063 | 67.52 | 4.25 |
| 06LPM00001 | m2 | FÁBRICA 1 PIE L/PERF. TALADRO PEQUEÑO | 0.125 | 35.3 | 4.41 |
| WW00500 | u | TRABAJOS COMPLEMENTARIOS | 2 | 0.3 | 0.60 |
|  |  | Total |  |  | 333.3 |

##### 19LW Varios (06/01/2008)

###### 19LWW Varios (06/01/2008)

#### 19S SEGURIDAD (04/04/2006)

##### 19SC Colectiva (04/04/2006)

###### 19SCB Barandillas

**19SCB00001** m BARANDILLA DE PROTECCIÓN, MADERA, SIST. MORDAZA, BORDE
Precio: 4.9
Barandilla resistente de protección de 0,90 m de altura, formada por: soportes metálicos sistema mordaza en borde, pasamanos, protección intermedia y rodapié de 0,20 m, de madera de pino en tabloncillo, incluso desmontado, p.p. de pequeño material y mantenimiento. según R.D. 1627/97. Medida la longitud ejecutada.

| Código | Ud | Descripción | Rendimiento | Precio | Importe |
|---|---|---|---|---|---|
| TO02200 | h | OFICIAL 2ª | 0.1 | 19.35 | 1.94 |
| TP00100 | h | PEÓN ESPECIAL | 0.1 | 18.9 | 1.89 |
| CM00100 | m3 | MADERA DE PINO EN TABLONCILLO | 0.002 | 213.28 | 0.43 |
| HB00110 | u | SOPORTE METÁLICO BARANDILLA SISTEMA MORDAZA | 0.02 | 1.85 | 0.04 |
| WW00400 | u | PEQUEÑO MATERIAL | 2 | 0.3 | 0.60 |
|  |  | Total |  |  | 4.9 |

**19SCB00010** u BARANDILLA RESISTENTE PROTECCIÓN ABERTURA HUECOS ASCENSOR
Precio: 4.25
Barandilla resistente de protección de 0,90 m de altura, para abertura verticales en huecos de ascensor, formada por: soportes metálicos, pasamanos, protección intermedia y rodapié de 0,20 m, incluso p.p. de pequeño material, desmontaje y mantenimiento, según, R.D. 1627/97. Medida la cantidad ejecutada.

| Código | Ud | Descripción | Rendimiento | Precio | Importe |
|---|---|---|---|---|---|
| TO02200 | h | OFICIAL 2ª | 0.08 | 19.35 | 1.55 |
| TP00100 | h | PEÓN ESPECIAL | 0.08 | 18.9 | 1.51 |
| CM00100 | m3 | MADERA DE PINO EN TABLONCILLO | 0.003 | 213.28 | 0.64 |
| HB00400 | u | SOPORTE METÁLICO BARANDILLA SISTEMA BALAUSTRE | 0.02 | 12.6 | 0.25 |
| WW00400 | u | PEQUEÑO MATERIAL | 1 | 0.3 | 0.30 |
|  |  | Total |  |  | 4.25 |

**19SCB90002** m BARANDILLA DE PROTECCIÓN, METÁLICA, SIST. MORDAZA, BORDE
Precio: 4.37
Barandilla resistente de protección de 0,90 m de altura, formada por: soportes metálicos sistema mordaza en borde, pasamanos, protección intermedia y rodapié de 0,20 m, metálicos, incluso desmontado, p.p. de pequeño material y mantenimiento. según R.D. 1627/97. Medida la longitud ejecutada.

| Código | Ud | Descripción | Rendimiento | Precio | Importe |
|---|---|---|---|---|---|
| TO02200 | h | OFICIAL 2ª | 0.07 | 19.35 | 1.35 |
| TP00100 | h | PEÓN ESPECIAL | 0.07 | 18.9 | 1.32 |
| HB00110 | u | SOPORTE METÁLICO BARANDILLA SISTEMA MORDAZA | 0.02 | 1.85 | 0.04 |
| HB00120 | m | BARANDILLA METÁLICA, PASAMANOS, T. INTERMEDIO Y RODAPIÉ | 0.1 | 10.6 | 1.06 |
| WW00400 | u | PEQUEÑO MATERIAL | 2 | 0.3 | 0.60 |
|  |  | Total |  |  | 4.37 |

**19SCB90003** m BARANDILLA DE PROTECCIÓN, MADERA, SIST. BALAUSTRE, BORDE
Precio: 5.11
Barandilla resistente de protección de 0,90 m de altura, formada por: soportes metálicos sistema balaustre en borde, pasamanos, protección intermedia y rodapié de 0,20 m, de madera de pino en tabloncillo, incluso desmontado, p.p. de pequeño material y mantenimiento, según R.D. 1627/97. Medida la longitud ejecutada.

| Código | Ud | Descripción | Rendimiento | Precio | Importe |
|---|---|---|---|---|---|
| TO02200 | h | OFICIAL 2ª | 0.1 | 19.35 | 1.94 |
| TP00100 | h | PEÓN ESPECIAL | 0.1 | 18.9 | 1.89 |
| CM00100 | m3 | MADERA DE PINO EN TABLONCILLO | 0.002 | 213.28 | 0.43 |
| HB00400 | u | SOPORTE METÁLICO BARANDILLA SISTEMA BALAUSTRE | 0.02 | 12.6 | 0.25 |
| WW00400 | u | PEQUEÑO MATERIAL | 2 | 0.3 | 0.60 |
|  |  | Total |  |  | 5.11 |

**19SCB90004** m BARANDILLA DE PROTECCIÓN, METÁLICA SIST. BALAUSTRE, BORDE
Precio: 4.58
Barandilla resistente de protección de 0,90 m de altura, formada por: soportes metálicos sistema balaustre en borde, pasamanos, protección intermedia y rodapié de 0,20 m, metálicos, incluso desmontado, p.p. de pequeño material y mantenimineto, según R.D. 1627/97. Medida la longitud ejecutada.

| Código | Ud | Descripción | Rendimiento | Precio | Importe |
|---|---|---|---|---|---|
| TO02200 | h | OFICIAL 2ª | 0.07 | 19.35 | 1.35 |
| TP00100 | h | PEÓN ESPECIAL | 0.07 | 18.9 | 1.32 |
| HB00120 | m | BARANDILLA METÁLICA, PASAMANOS, T. INTERMEDIO Y RODAPIÉ | 0.1 | 10.6 | 1.06 |
| HB00400 | u | SOPORTE METÁLICO BARANDILLA SISTEMA BALAUSTRE | 0.02 | 12.6 | 0.25 |
| WW00400 | u | PEQUEÑO MATERIAL | 2 | 0.3 | 0.60 |
|  |  | Total |  |  | 4.58 |

**19SCB90011** u BARANDILLA RESISTENTE PROTECCIÓN ABERTURA HUECOS FACHADA
Precio: 4.25
Barandilla resistente de protección de 0,90 m de altura, para abertura verticales en huecos de fachada y patios, formada por: soportes metálicos, pasamanos, protección intermedia y rodapié de 0,20 m, incluso p.p. de pequeño material, desmontaje y mantenimiento, según, R.D. 1627/97. Medida la cantidad ejecutada.

| Código | Ud | Descripción | Rendimiento | Precio | Importe |
|---|---|---|---|---|---|
| TO02200 | h | OFICIAL 2ª | 0.08 | 19.35 | 1.55 |
| TP00100 | h | PEÓN ESPECIAL | 0.08 | 18.9 | 1.51 |
| CM00100 | m3 | MADERA DE PINO EN TABLONCILLO | 0.003 | 213.28 | 0.64 |
| HB00400 | u | SOPORTE METÁLICO BARANDILLA SISTEMA BALAUSTRE | 0.02 | 12.6 | 0.25 |
| WW00400 | u | PEQUEÑO MATERIAL | 1 | 0.3 | 0.30 |
|  |  | Total |  |  | 4.25 |

**19SCB90031** m BARANDILLA DE PROTECCIÓN, MADERA SIST. MORDAZA, ESCALERAS
Precio: 8.89
Barandilla resistente de protección de 0,90 m de altura, formada por: soportes metálicos sistema mordaza en escaleras, pasamanos y protección intermedia de madera de pino en tabloncillo, malla tipo rafia fijada a barandillas, incluso desmontado, p.p. de pequeño material y mantenimiento, según R.D. 1627/97. Medida la longitud ejecutada.

| Código | Ud | Descripción | Rendimiento | Precio | Importe |
|---|---|---|---|---|---|
| TO02200 | h | OFICIAL 2ª | 0.1 | 19.35 | 1.94 |
| TP00100 | h | PEÓN ESPECIAL | 0.1 | 18.9 | 1.89 |
| CM00100 | m3 | MADERA DE PINO EN TABLONCILLO | 0.02 | 213.28 | 4.27 |
| HB00110 | u | SOPORTE METÁLICO BARANDILLA SISTEMA MORDAZA | 0.02 | 1.85 | 0.04 |
| HR00450 | m | MALLA TIPO RAFIA 1 m | 0.5 | 0.3 | 0.15 |
| WW00400 | u | PEQUEÑO MATERIAL | 2 | 0.3 | 0.60 |
|  |  | Total |  |  | 8.89 |

**19SCB90032** m BARANDILLA DE PROTECCIÓN, METÁLICA SIST. MORDAZA, ESCALERAS
Precio: 6.21
Barandilla resistente de protección de 0,90 m de altura, formada por: soportes metálicos sistema mordaza en escaleras, pasamanos y protección intermedia metálica, malla tipo rafia fijada a barandillas, incluso desmontado, p.p. de pequeño material y mantenimiento, según R.D. 1627/97. Medida la longitud ejecutada.

| Código | Ud | Descripción | Rendimiento | Precio | Importe |
|---|---|---|---|---|---|
| TO02200 | h | OFICIAL 2ª | 0.1 | 19.35 | 1.94 |
| TP00100 | h | PEÓN ESPECIAL | 0.1 | 18.9 | 1.89 |
| HB00110 | u | SOPORTE METÁLICO BARANDILLA SISTEMA MORDAZA | 0.02 | 1.85 | 0.04 |
| HB00120 | m | BARANDILLA METÁLICA, PASAMANOS, T. INTERMEDIO Y RODAPIÉ | 0.15 | 10.6 | 1.59 |
| HR00450 | m | MALLA TIPO RAFIA 1 m | 0.5 | 0.3 | 0.15 |
| WW00400 | u | PEQUEÑO MATERIAL | 2 | 0.3 | 0.60 |
|  |  | Total |  |  | 6.21 |

**19SCB90033** m BARANDILLA DE PROTECCIÓN, MADERA SIST. BALAUSTRE, ESCALERAS
Precio: 9.1
Barandilla resistente de protección de 0,90 m de altura, formada por: soportes metálicos sistema balaustre en escaleras, pasamanos y protección intermedia de madera de pino en tabloncillo, malla tipo rafia fijadas a barandillas, incluso desmontado, p.p. de pequeño material y mantenimiento, según R.D. 1627/97. Medida la longitud ejecutada.

| Código | Ud | Descripción | Rendimiento | Precio | Importe |
|---|---|---|---|---|---|
| TO02200 | h | OFICIAL 2ª | 0.1 | 19.35 | 1.94 |
| TP00100 | h | PEÓN ESPECIAL | 0.1 | 18.9 | 1.89 |
| CM00100 | m3 | MADERA DE PINO EN TABLONCILLO | 0.02 | 213.28 | 4.27 |
| HB00400 | u | SOPORTE METÁLICO BARANDILLA SISTEMA BALAUSTRE | 0.02 | 12.6 | 0.25 |
| HR00450 | m | MALLA TIPO RAFIA 1 m | 0.5 | 0.3 | 0.15 |
| WW00400 | u | PEQUEÑO MATERIAL | 2 | 0.3 | 0.60 |
|  |  | Total |  |  | 9.1 |

**19SCB90034** m BARANDILLA DE PROTECCIÓN, METÁLICA SIST. BALAUSTRE, ESCALERAS
Precio: 6.42
Barandilla resistente de protección de 0,90 m de altura, formada por: soportes metálicos sistema balaustre en escaleras, pasamanos y protección intermedia metálica, malla tipo rafia fijada a barandillas, incluso desmontado, p.p. de pequeño material y mantenimiento, según R.D. 1627/97. Medida la longitud ejecutada.

| Código | Ud | Descripción | Rendimiento | Precio | Importe |
|---|---|---|---|---|---|
| TO02200 | h | OFICIAL 2ª | 0.1 | 19.35 | 1.94 |
| TP00100 | h | PEÓN ESPECIAL | 0.1 | 18.9 | 1.89 |
| HB00120 | m | BARANDILLA METÁLICA, PASAMANOS, T. INTERMEDIO Y RODAPIÉ | 0.15 | 10.6 | 1.59 |
| HB00400 | u | SOPORTE METÁLICO BARANDILLA SISTEMA BALAUSTRE | 0.02 | 12.6 | 0.25 |
| HR00450 | m | MALLA TIPO RAFIA 1 m | 0.5 | 0.3 | 0.15 |
| WW00400 | u | PEQUEÑO MATERIAL | 2 | 0.3 | 0.60 |
|  |  | Total |  |  | 6.42 |

###### 19SCH Protección de huecos (04/04/2006)

###### 19SCI Protección contra incendios (04/04/2006)

###### 19SCP Pasos cubiertos

**19SCP90002** m VISERA PROTECCIÓN METÁLICA CAÍDAS OBJETOS CON ANCH. 0,80 m
Precio: 20.05
Visera de protección contra caídas de objetos con una anchura de 0,80 m formada por chapa metálica, incluso desmontaje, p.p. de elementos complementarios para su estabilidad y mantenimiento, según R.D. 1627/97. Medida la longitud ejecutada.

| Código | Ud | Descripción | Rendimiento | Precio | Importe |
|---|---|---|---|---|---|
| TO02200 | h | OFICIAL 2ª | 0.5 | 19.35 | 9.68 |
| TP00100 | h | PEÓN ESPECIAL | 0.5 | 18.9 | 9.45 |
| CA00900 | kg | ACERO PERFILES S 275 JR | 0.017 | 0.83 | 0.01 |
| CW00210 | m2 | CHAPA NERVADA DE ACERO GALVANIZADO | 0.012 | 3.26 | 0.04 |
| HB00100 | u | MORDAZA METÁLICA DE SOPORTE | 0.007 | 2.85 | 0.02 |
| WW00300 | u | MATERIAL COMPLEMENTARIO O PZAS. ESPECIALES | 1 | 0.55 | 0.55 |
| WW00400 | u | PEQUEÑO MATERIAL | 1 | 0.3 | 0.30 |
|  |  | Total |  |  | 20.05 |

**19SCP90006** m VISERA PROTECCIÓN METÁLICA CAÍDAS OBJETOS CON ANCH. 1,20 m
Precio: 29.63
Visera de protección contra caídas de objetos con una anchura de 1,20 m formada por chapa metálica, incluso desmontaje, p.p. de elementos complementarios para su estabilidad y mantenimiento; según R.D. 1627/97. Medida la longitud ejecutada.

| Código | Ud | Descripción | Rendimiento | Precio | Importe |
|---|---|---|---|---|---|
| TO02200 | h | OFICIAL 2ª | 0.75 | 19.35 | 14.51 |
| TP00100 | h | PEÓN ESPECIAL | 0.75 | 18.9 | 14.18 |
| CA00900 | kg | ACERO PERFILES S 275 JR | 0.004 | 0.83 | 0.00 |
| CW00210 | m2 | CHAPA NERVADA DE ACERO GALVANIZADO | 0.018 | 3.26 | 0.06 |
| HB00100 | u | MORDAZA METÁLICA DE SOPORTE | 0.01 | 2.85 | 0.03 |
| WW00300 | u | MATERIAL COMPLEMENTARIO O PZAS. ESPECIALES | 1 | 0.55 | 0.55 |
| WW00400 | u | PEQUEÑO MATERIAL | 1 | 0.3 | 0.30 |
|  |  | Total |  |  | 29.63 |

**19SCP90070** m2 MARQUESINA DE PROTECCIÓN DE ACCESO A LA OBRA, EN MADERA
Precio: 22.39
Marquesina de protección de acceso a la obra, formada por soportes de tubos y plataforma de madera, incluso p.p. de elementos complementarios para su estabilidad, desmontaje y mantenimiento; según R.D. 1627/97. Medida la superficie ejecutada.

| Código | Ud | Descripción | Rendimiento | Precio | Importe |
|---|---|---|---|---|---|
| TO02100 | h | OFICIAL 1ª | 0.4 | 19.85 | 7.94 |
| TP00100 | h | PEÓN ESPECIAL | 0.3 | 18.9 | 5.67 |
| CE00200 | u | PUNTAL METÁLICO DE 3 m | 0.03 | 20.82 | 0.62 |
| CM00100 | m3 | MADERA DE PINO EN TABLONCILLO | 0.012 | 213.28 | 2.56 |
| CM00200 | m3 | MADERA DE PINO EN TABLA | 0.02 | 195.18 | 3.90 |
| WW00300 | u | MATERIAL COMPLEMENTARIO O PZAS. ESPECIALES | 2 | 0.55 | 1.10 |
| WW00400 | u | PEQUEÑO MATERIAL | 2 | 0.3 | 0.60 |
|  |  | Total |  |  | 22.39 |

**19SCP90071** m2 MARQUESINA DE PROTECCIÓN DE ACCESO A LA OBRA, METÁLICA
Precio: 15.97
Marquesina de protección de acceso a la obra, formada por soportes de tubos y plataforma metálica, incluso p.p. de elementos complementarios para su estabilidad y desmontaje; según R.D. 1627/97. Medida la superficie ejecutada.

| Código | Ud | Descripción | Rendimiento | Precio | Importe |
|---|---|---|---|---|---|
| TO02100 | h | OFICIAL 1ª | 0.4 | 19.85 | 7.94 |
| TP00100 | h | PEÓN ESPECIAL | 0.3 | 18.9 | 5.67 |
| CA00900 | kg | ACERO PERFILES S 275 JR | 0.012 | 0.83 | 0.01 |
| CE00200 | u | PUNTAL METÁLICO DE 3 m | 0.03 | 20.82 | 0.62 |
| CW00210 | m2 | CHAPA NERVADA DE ACERO GALVANIZADO | 0.01 | 3.26 | 0.03 |
| WW00300 | u | MATERIAL COMPLEMENTARIO O PZAS. ESPECIALES | 2 | 0.55 | 1.10 |
| WW00400 | u | PEQUEÑO MATERIAL | 2 | 0.3 | 0.60 |
|  |  | Total |  |  | 15.97 |

###### 19SCR Redes

**19SCR00026** m2 PROTECCIÓN VACIO DURANTE EJEC. CUBIERTA MET. RED SEG.
Precio: 2.73
Protección de vacio durante la ejecución de cubierta metálica con red de seguridad de poliamida (HT) de 4 mm y luz de malla 10x10 cm, incluso p.p. de anclaje de cable para sujección de red y cable para sujección de red y mantenimiento, según R.D. 1627/97. Medida la superficie de cubierta protegida.

| Código | Ud | Descripción | Rendimiento | Precio | Importe |
|---|---|---|---|---|---|
| TO02200 | h | OFICIAL 2ª | 0.05 | 19.35 | 0.97 |
| TP00100 | h | PEÓN ESPECIAL | 0.05 | 18.9 | 0.95 |
| HR00200 | u | ANCLAJE DE RED | 0.024 | 0.65 | 0.02 |
| HR00300 | m | CABLE DE DESLIZAMIENTO DE RED | 0.12 | 3.22 | 0.39 |
| HR00700 | m2 | RED DE SEGURIDAD DE POLIAMIDA | 0.08 | 1.2 | 0.10 |
| WW00400 | u | PEQUEÑO MATERIAL | 1 | 0.3 | 0.30 |
|  |  | Total |  |  | 2.73 |

**19SCR00051** m2 PROTECCIÓN HUECO DE PATIO, CÓN RED DE SEGURIDAD
Precio: 5
Protección de hueco de patio con red de seguridad de poliamida (HT), incluso p.p. de anclaje de red, cuerdas de sujección y mantenimiento, según R.D. 1627/97. Medida la superficie del hueco protegido.

| Código | Ud | Descripción | Rendimiento | Precio | Importe |
|---|---|---|---|---|---|
| TO02200 | h | OFICIAL 2ª | 0.08 | 19.35 | 1.55 |
| TP00100 | h | PEÓN ESPECIAL | 0.08 | 18.9 | 1.51 |
| HR00200 | u | ANCLAJE DE RED | 1.5 | 0.65 | 0.98 |
| HR00700 | m2 | RED DE SEGURIDAD DE POLIAMIDA | 0.55 | 1.2 | 0.66 |
| WW00400 | u | PEQUEÑO MATERIAL | 1 | 0.3 | 0.30 |
|  |  | Total |  |  | 5 |

**19SCR90020** m PROTECCIÓN PERIMETRO FORJ. RED PARAMENTADA EN FORJADO
Precio: 10.23
Protección de perimetro de forjado con red de seguridad de poliamida (HT) de 4 mm y luz de malla 10x10 cm, vertical paramentada fijada a forjado, hasta 4 m de altura, incluso p.p. de anclajes de red, cuerdas de sujección, desmontaje y mantenimiento, según R.D. 1627/97. Medida la longitud de red colocada por el perimetro del forjado.

| Código | Ud | Descripción | Rendimiento | Precio | Importe |
|---|---|---|---|---|---|
| TO02200 | h | OFICIAL 2ª | 0.15 | 19.35 | 2.90 |
| TP00100 | h | PEÓN ESPECIAL | 0.15 | 18.9 | 2.84 |
| HR00200 | u | ANCLAJE DE RED | 2 | 0.65 | 1.30 |
| HR00800 | m | RED DE SEGURIDAD DE POLIAMIDA 4 mm Y MALLA 10x10 cm | 0.7 | 4.13 | 2.89 |
| WW00400 | u | PEQUEÑO MATERIAL | 1 | 0.3 | 0.30 |
|  |  | Total |  |  | 10.23 |

**19SCR90021** m PROTECCIÓN PERIMETRO FORJ. RED PARAMENTADA EN CANTO FORJADO
Precio: 12.14
Protección de perimetro de forjado con red de seguridad de poliamida (HT) de 4 mm y luz de malla 10x10 cm, vertical paramentada fijada a canto de forjado, hasta 4 m de altura, incluso p.p. de anclajes de red y cuerdas de sujección, desmontaje y mantenimiento, según R.D. 1627/97. Medida la longitud de red colocada por el perimetro del forjado.

| Código | Ud | Descripción | Rendimiento | Precio | Importe |
|---|---|---|---|---|---|
| TO02200 | h | OFICIAL 2ª | 0.2 | 19.35 | 3.87 |
| TP00100 | h | PEÓN ESPECIAL | 0.2 | 18.9 | 3.78 |
| HR00200 | u | ANCLAJE DE RED | 2 | 0.65 | 1.30 |
| HR00800 | m | RED DE SEGURIDAD DE POLIAMIDA 4 mm Y MALLA 10x10 cm | 0.7 | 4.13 | 2.89 |
| WW00400 | u | PEQUEÑO MATERIAL | 1 | 0.3 | 0.30 |
|  |  | Total |  |  | 12.14 |

**19SCR90030** m PROTECCIÓN LOSA ESCALERA RED VERTICAL INTERIOR EN CANTO LOSA
Precio: 11.47
Protección de perimetro de losa de escalera con red de seguridad de poliamida (HT) de 4 mm y luz de malla 10x10 cm, vertical fijada a canto de losa, incluso p.p. de anclajes de red y cuerdas de sujección, desmontaje y mantenimiento, según R.D. 1627/97. Medida la longitud de red colocada por el perimetro.

| Código | Ud | Descripción | Rendimiento | Precio | Importe |
|---|---|---|---|---|---|
| TO02200 | h | OFICIAL 2ª | 0.15 | 19.35 | 2.90 |
| TP00100 | h | PEÓN ESPECIAL | 0.15 | 18.9 | 2.84 |
| HR00200 | u | ANCLAJE DE RED | 2 | 0.65 | 1.30 |
| HR00800 | m | RED DE SEGURIDAD DE POLIAMIDA 4 mm Y MALLA 10x10 cm | 1 | 4.13 | 4.13 |
| WW00400 | u | PEQUEÑO MATERIAL | 1 | 0.3 | 0.30 |
|  |  | Total |  |  | 11.47 |

**19SCR90040** m2 PROTECCIÓN ENCOFRADO, RED HORIZONTAL PUNTALES 1 m CALLE
Precio: 8.17
Protección en ejecución de encofrado de forjado con red de seguridad de poliamida (HT) de 4 mm y luz de malla 10x10 cm, horizontal fijada a los puntales del encofrado de 1 m de calle, incluso p.p. de ganchos y cuerdas de sujección, desmontaje y mantenimiento, según R.D. 1627/97. Medida la superficie protegida.

| Código | Ud | Descripción | Rendimiento | Precio | Importe |
|---|---|---|---|---|---|
| TO02200 | h | OFICIAL 2ª | 0.2 | 19.35 | 3.87 |
| HR00200 | u | ANCLAJE DE RED | 4 | 0.65 | 2.60 |
| HR00910 | m | RED DE SEGURIDAD DE POLIAMIDA 4 mm Y MALLA 10x10 cm Y 1 m CALLE | 0.4 | 3.5 | 1.40 |
| WW00400 | u | PEQUEÑO MATERIAL | 1 | 0.3 | 0.30 |
|  |  | Total |  |  | 8.17 |

**19SCR90041** m2 PROTECCIÓN ENCOFRADO, RED HORIZONTAL PUNTALES 2 m CALLE
Precio: 7.3
Protección en ejecución de encofrado de forjado con red de seguridad de poliamida (HT) de 4 mm y luz de malla 10x10 cm, horizontal fijada a los puntales del encofrado de 2 m de calle, incluso p.p. de ganchos y cuerdas de sujección, desmontaje y mantenimiento, según R.D. 1627/97. Medida la superficie protegida.

| Código | Ud | Descripción | Rendimiento | Precio | Importe |
|---|---|---|---|---|---|
| TO02200 | h | OFICIAL 2ª | 0.15 | 19.35 | 2.90 |
| HR00200 | u | ANCLAJE DE RED | 2 | 0.65 | 1.30 |
| HR00920 | m | RED DE SEGURIDAD DE POLIAMIDA 4 mm Y MALLA 10x10 cm Y 2 m CALLE | 0.4 | 7 | 2.80 |
| WW00400 | u | PEQUEÑO MATERIAL | 1 | 0.3 | 0.30 |
|  |  | Total |  |  | 7.3 |

**19SCR90060** m PROTECCIÓN ALERO CUBIERTA INCLINADA RED DE SEGURIDAD VERTICAL
Precio: 10.65
Protección de alero de cubierta con red de seguridad de poliamida (HT) de 4 mm y luz de malla 10x10 cm, asegurada en soporte vertical metálico, incluso p.p. de elementos complementarios para su estabilidad, anclajes de red y cuerdas de sujección, desmontaje y mantenimiento, según R.D. 1627/97. Medida la longitud por el perimetro.

| Código | Ud | Descripción | Rendimiento | Precio | Importe |
|---|---|---|---|---|---|
| TO02200 | h | OFICIAL 2ª | 0.15 | 19.35 | 2.90 |
| TP00100 | h | PEÓN ESPECIAL | 0.15 | 18.9 | 2.84 |
| CE00200 | u | PUNTAL METÁLICO DE 3 m | 0.04 | 20.82 | 0.83 |
| HR00200 | u | ANCLAJE DE RED | 2 | 0.65 | 1.30 |
| HR00250 | u | SOPORTE VERTICAL METÁLICO | 0.02 | 10.65 | 0.21 |
| HR00800 | m | RED DE SEGURIDAD DE POLIAMIDA 4 mm Y MALLA 10x10 cm | 0.55 | 4.13 | 2.27 |
| WW00400 | u | PEQUEÑO MATERIAL | 1 | 0.3 | 0.30 |
|  |  | Total |  |  | 10.65 |

###### 19SCT Toldos

**19SCT00001** m2 PROTECCIÓN ANDAMIADA CÓN TOLDO DURAC. MENOR A 3 MESES
Precio: 6.05
Protección de andamiada con toldo de tejidos sintéticos de 1ª calidad, colocada en obras durante un periodo inferior a 3 meses, incluso p.p. de cuerdas de sujección, desmontaje y mantenimiento. Medida la superficie protegida.

| Código | Ud | Descripción | Rendimiento | Precio | Importe |
|---|---|---|---|---|---|
| TO02200 | h | OFICIAL 2ª | 0.1 | 19.35 | 1.94 |
| TP00100 | h | PEÓN ESPECIAL | 0.2 | 18.9 | 3.78 |
| HR01000 | m2 | TOLDO DE LONA PLASTIFICADA | 0.044 | 0.65 | 0.03 |
| WW00400 | u | PEQUEÑO MATERIAL | 1 | 0.3 | 0.30 |
|  |  | Total |  |  | 6.05 |

**19SCT00002** m2 PROTECCIÓN ANDAMIADA CÓN TOLDO DURAC. DE 3 A 6 MESES
Precio: 6.08
Protección de andamiada con toldo de tejidos sintéticos de 1ª calidad, colocada en obras durante un periodo comprendido entre 3 y 6 meses, incluso p.p. de cuerdas de sujección, desmontaje y mantenimiento. Medida la superficie protegida.

| Código | Ud | Descripción | Rendimiento | Precio | Importe |
|---|---|---|---|---|---|
| TO02200 | h | OFICIAL 2ª | 0.1 | 19.35 | 1.94 |
| TP00100 | h | PEÓN ESPECIAL | 0.2 | 18.9 | 3.78 |
| HR01000 | m2 | TOLDO DE LONA PLASTIFICADA | 0.088 | 0.65 | 0.06 |
| WW00400 | u | PEQUEÑO MATERIAL | 1 | 0.3 | 0.30 |
|  |  | Total |  |  | 6.08 |

**19SCT00003** m2 PROTECCIÓN ANDAMIADA CÓN TOLDO DURAC. DE 6 A 9 MESES
Precio: 6.11
Protección de andamiada con toldo de tejidos sintéticos de 1ª calidad, colocada en obras durante un periodo comprendido entre 6 y 9 meses, incluso p.p. de cuerdas de sujección, desmontaje y mantenimiento. Medida la superficie protegida.

| Código | Ud | Descripción | Rendimiento | Precio | Importe |
|---|---|---|---|---|---|
| TO02200 | h | OFICIAL 2ª | 0.1 | 19.35 | 1.94 |
| TP00100 | h | PEÓN ESPECIAL | 0.2 | 18.9 | 3.78 |
| HR01000 | m2 | TOLDO DE LONA PLASTIFICADA | 0.132 | 0.65 | 0.09 |
| WW00400 | u | PEQUEÑO MATERIAL | 1 | 0.3 | 0.30 |
|  |  | Total |  |  | 6.11 |

**19SCT00004** m2 PROTECCIÓN ANDAMIADA CÓN TOLDO DURAC. DE 9 A 12 MESES
Precio: 6.13
Protección de andamiada con toldo de tejidos sintéticos de 1ª calidad, colocada en obras durante un periodo comprendido entre 9 y 12 meses, incluso p.p. de cuerdas de sujección, desmontaje y mantenimiento. Medida la superficie protegida.

| Código | Ud | Descripción | Rendimiento | Precio | Importe |
|---|---|---|---|---|---|
| TO02200 | h | OFICIAL 2ª | 0.1 | 19.35 | 1.94 |
| TP00100 | h | PEÓN ESPECIAL | 0.2 | 18.9 | 3.78 |
| HR01000 | m2 | TOLDO DE LONA PLASTIFICADA | 0.176 | 0.65 | 0.11 |
| WW00400 | u | PEQUEÑO MATERIAL | 1 | 0.3 | 0.30 |
|  |  | Total |  |  | 6.13 |

**19SCT00005** m2 PROTECCIÓN ANDAMIADA CÓN TOLDO DURAC. DE 12 A 18 MESES
Precio: 6.16
Protección de andamiada con toldo de tejidos sintéticos de 1ª calidad, colocada en obras durante un periodo comprendido entre 12 y 18 meses, incluso p.p. de cuerdas de sujección, desmontaje y mantenimiento. Medida la superficie protegida.

| Código | Ud | Descripción | Rendimiento | Precio | Importe |
|---|---|---|---|---|---|
| TO02200 | h | OFICIAL 2ª | 0.1 | 19.35 | 1.94 |
| TP00100 | h | PEÓN ESPECIAL | 0.2 | 18.9 | 3.78 |
| HR01000 | m2 | TOLDO DE LONA PLASTIFICADA | 0.22 | 0.65 | 0.14 |
| WW00400 | u | PEQUEÑO MATERIAL | 1 | 0.3 | 0.30 |
|  |  | Total |  |  | 6.16 |

**19SCT00006** m2 PROTECCIÓN ANDAMIADA CÓN TOLDO DURAC. DE 18 A 24 MESES
Precio: 6.19
Protección de andamiada con toldo de tejidos sintéticos de 1ª calidad, colocada en obras durante un periodo comprendido entre 18 y 24 meses, incluso p.p. de cuerdas de sujección, desmontaje y mantenimiento. Medida la superficie protegida.

| Código | Ud | Descripción | Rendimiento | Precio | Importe |
|---|---|---|---|---|---|
| TO02200 | h | OFICIAL 2ª | 0.1 | 19.35 | 1.94 |
| TP00100 | h | PEÓN ESPECIAL | 0.2 | 18.9 | 3.78 |
| HR01000 | m2 | TOLDO DE LONA PLASTIFICADA | 0.264 | 0.65 | 0.17 |
| WW00400 | u | PEQUEÑO MATERIAL | 1 | 0.3 | 0.30 |
|  |  | Total |  |  | 6.19 |

**19SCT00007** m2 PROTECCIÓN ANDAMIADA CÓN TOLDO DURAC. MAYOR A 24 MESES
Precio: 6.23
Protección de andamiada con toldo de tejidos sintéticos de 1ª calidad, colocada en obras durante un periodo superior a 24 meses, incluso p.p. de cuerdas de sujección, desmontaje y mantenimiento. Medida la superficie protegida.

| Código | Ud | Descripción | Rendimiento | Precio | Importe |
|---|---|---|---|---|---|
| TO02200 | h | OFICIAL 2ª | 0.1 | 19.35 | 1.94 |
| TP00100 | h | PEÓN ESPECIAL | 0.2 | 18.9 | 3.78 |
| HR01000 | m2 | TOLDO DE LONA PLASTIFICADA | 0.318 | 0.65 | 0.21 |
| WW00400 | u | PEQUEÑO MATERIAL | 1 | 0.3 | 0.30 |
|  |  | Total |  |  | 6.23 |

**19SCT00010** m2 PROTECCIÓN ANDAMIADA MALLA TUPIDA DURAC. DE 3 A 6 MESES
Precio: 4.66
Protección de andamiada con malla tupida de tejido plástico de 1ª calidad, colocada en obras durante un periodo comprendido entre los 3 y 6 meses, incluso p.p. de cuerdas de sujección, desmontaje y mantenimiento. Medida la superficie protegida.

| Código | Ud | Descripción | Rendimiento | Precio | Importe |
|---|---|---|---|---|---|
| TO02200 | h | OFICIAL 2ª | 0.08 | 19.35 | 1.55 |
| TP00100 | h | PEÓN ESPECIAL | 0.15 | 18.9 | 2.84 |
| HR00400 | m2 | MALLA TUPIDA DE TEJIDO SINTETICO | 0.33 | 0.35 | 0.12 |
| WW00400 | u | PEQUEÑO MATERIAL | 0.5 | 0.3 | 0.15 |
|  |  | Total |  |  | 4.66 |

**19SCT00011** m2 PROTECCIÓN ANDAMIADA MALLA TUPIDA DURAC. DE 6 A 9 MESES
Precio: 4.73
Protección de andamiada con malla tupida de tejido plástico de 1ª calidad, colocada en obras durante un periodo comprendido entre los 6 y 9 meses, incluso p.p. de cuerdas de sujección, desmontaje y mantenimiento. Medida la superficie protegida.

| Código | Ud | Descripción | Rendimiento | Precio | Importe |
|---|---|---|---|---|---|
| TO02200 | h | OFICIAL 2ª | 0.08 | 19.35 | 1.55 |
| TP00100 | h | PEÓN ESPECIAL | 0.15 | 18.9 | 2.84 |
| HR00400 | m2 | MALLA TUPIDA DE TEJIDO SINTETICO | 0.55 | 0.35 | 0.19 |
| WW00400 | u | PEQUEÑO MATERIAL | 0.5 | 0.3 | 0.15 |
|  |  | Total |  |  | 4.73 |

###### 19SCV Ventilaciones

**19SCV90001** m CONDUCTO VENT. COLG. CHAPA GALV. DURAC. MENOR A 3 MESES
Precio: 8.58
Conducto de ventilación colgado de chapa galvanizada de sección inferior a 0,10 m2, colocado en obras durante un periodo inferior a 3 meses, incluso desmontaje, p.p. de piezas especiales y de sujección y mantenimiento. Medida la longitud ejecutada.

| Código | Ud | Descripción | Rendimiento | Precio | Importe |
|---|---|---|---|---|---|
| ATC00100 | h | CUADRILLA ALBAÑILERÍA, FORMADA POR OFICIAL 1ª Y PEÓN ESP. | 0.15 | 38.75 | 5.81 |
| HV00600 | m | CONDUCTO DE CHAPA GALVANIZADO 20x40 cm | 0.06 | 17.88 | 1.07 |
| WW00300 | u | MATERIAL COMPLEMENTARIO O PZAS. ESPECIALES | 2 | 0.55 | 1.10 |
| WW00400 | u | PEQUEÑO MATERIAL | 2 | 0.3 | 0.60 |
|  |  | Total |  |  | 8.58 |

**19SCV90002** m CONDUCTO VENT. COLG. CHAPA GALV. DURAC. DE 3 A 6 MESES
Precio: 9.92
Conducto de ventilación colgado de chapa galvanizada de sección inferior a 0,10 m2, colocado en obras durante un periodo comprendido entre 3 y 6 meses, incluso desmontaje, p.p. de piezas especiales y de sujección y mantenimiento. Medida la longitud ejecutada.

| Código | Ud | Descripción | Rendimiento | Precio | Importe |
|---|---|---|---|---|---|
| ATC00100 | h | CUADRILLA ALBAÑILERÍA, FORMADA POR OFICIAL 1ª Y PEÓN ESP. | 0.15 | 38.75 | 5.81 |
| HV00600 | m | CONDUCTO DE CHAPA GALVANIZADO 20x40 cm | 0.135 | 17.88 | 2.41 |
| WW00300 | u | MATERIAL COMPLEMENTARIO O PZAS. ESPECIALES | 2 | 0.55 | 1.10 |
| WW00400 | u | PEQUEÑO MATERIAL | 2 | 0.3 | 0.60 |
|  |  | Total |  |  | 9.92 |

**19SCV90003** m CONDUCTO VENT. COLG. CHAPA GALV. DURAC. DE 6 A 9 MESES
Precio: 11.53
Conducto de ventilación colgado de chapa galvanizada de sección inferior a 0,10 m2, colocado en obras durante un periodo comprendido entre 6 y 9 meses, incluso desmontaje, p.p. de piezas especiales y de sujección y mantenimiento. Medida la longitud ejecutada.

| Código | Ud | Descripción | Rendimiento | Precio | Importe |
|---|---|---|---|---|---|
| ATC00100 | h | CUADRILLA ALBAÑILERÍA, FORMADA POR OFICIAL 1ª Y PEÓN ESP. | 0.15 | 38.75 | 5.81 |
| HV00600 | m | CONDUCTO DE CHAPA GALVANIZADO 20x40 cm | 0.225 | 17.88 | 4.02 |
| WW00300 | u | MATERIAL COMPLEMENTARIO O PZAS. ESPECIALES | 2 | 0.55 | 1.10 |
| WW00400 | u | PEQUEÑO MATERIAL | 2 | 0.3 | 0.60 |
|  |  | Total |  |  | 11.53 |

**19SCV90004** m CONDUCTO VENT. COLG. CHAPA GALV. DURAC. DE 9 A 12 MESES
Precio: 13.68
Conducto de ventilación colgado de chapa galvanizada de sección inferior a 0,10 m2, colocado en obras durante un periodo comprendido entre 9 y 12 meses, incluso desmontaje, p.p. de piezas especiales y de sujección y mantenimiento. Medida la longitud ejecutada.

| Código | Ud | Descripción | Rendimiento | Precio | Importe |
|---|---|---|---|---|---|
| ATC00100 | h | CUADRILLA ALBAÑILERÍA, FORMADA POR OFICIAL 1ª Y PEÓN ESP. | 0.15 | 38.75 | 5.81 |
| HV00600 | m | CONDUCTO DE CHAPA GALVANIZADO 20x40 cm | 0.345 | 17.88 | 6.17 |
| WW00300 | u | MATERIAL COMPLEMENTARIO O PZAS. ESPECIALES | 2 | 0.55 | 1.10 |
| WW00400 | u | PEQUEÑO MATERIAL | 2 | 0.3 | 0.60 |
|  |  | Total |  |  | 13.68 |

**19SCV90005** m CONDUCTO VENT. COLG. CHAPA GALV. DURAC. DE 12 A 18 MESES
Precio: 15.56
Conducto de ventilación colgado de chapa galvanizada de sección inferior a 0,10 m2, colocado en obras durante un periodo comprendido entre 12 y 18 meses, incluso desmontaje, p.p. de piezas especiales y de sujección y mantenimiento. Medida la longitud ejecutada.

| Código | Ud | Descripción | Rendimiento | Precio | Importe |
|---|---|---|---|---|---|
| ATC00100 | h | CUADRILLA ALBAÑILERÍA, FORMADA POR OFICIAL 1ª Y PEÓN ESP. | 0.15 | 38.75 | 5.81 |
| HV00600 | m | CONDUCTO DE CHAPA GALVANIZADO 20x40 cm | 0.45 | 17.88 | 8.05 |
| WW00300 | u | MATERIAL COMPLEMENTARIO O PZAS. ESPECIALES | 2 | 0.55 | 1.10 |
| WW00400 | u | PEQUEÑO MATERIAL | 2 | 0.3 | 0.60 |
|  |  | Total |  |  | 15.56 |

**19SCV90006** m CONDUCTO VENT. COLG. CHAPA GALV. DURAC. DE 18 A 24 MESES
Precio: 18.77
Conducto de ventilación colgado de chapa galvanizada de sección inferior a 0,10 m2, colocado en obras durante un periodo comprendido entre 18 y 24 meses, incluso desmontaje, p.p. de piezas especiales y de sujección y mantenimineto. Medida la longitud ejecutada.

| Código | Ud | Descripción | Rendimiento | Precio | Importe |
|---|---|---|---|---|---|
| ATC00100 | h | CUADRILLA ALBAÑILERÍA, FORMADA POR OFICIAL 1ª Y PEÓN ESP. | 0.15 | 38.75 | 5.81 |
| HV00600 | m | CONDUCTO DE CHAPA GALVANIZADO 20x40 cm | 0.63 | 17.88 | 11.26 |
| WW00300 | u | MATERIAL COMPLEMENTARIO O PZAS. ESPECIALES | 2 | 0.55 | 1.10 |
| WW00400 | u | PEQUEÑO MATERIAL | 2 | 0.3 | 0.60 |
|  |  | Total |  |  | 18.77 |

**19SCV90007** m CONDUCTO VENT. COLG. CHAPA GALV. DURAC. MAYOR A 24 MESES
Precio: 23.6
Conducto de ventilación colgado de chapa galvanizada de sección inferior a 0,10 m2, colocado en obras durante un periodo superior a 24 meses, incluso desmontaje, p.p. de piezas especiales y de sujección y mantenimiento. Medida la longitud ejecutada.

| Código | Ud | Descripción | Rendimiento | Precio | Importe |
|---|---|---|---|---|---|
| ATC00100 | h | CUADRILLA ALBAÑILERÍA, FORMADA POR OFICIAL 1ª Y PEÓN ESP. | 0.15 | 38.75 | 5.81 |
| HV00600 | m | CONDUCTO DE CHAPA GALVANIZADO 20x40 cm | 0.9 | 17.88 | 16.09 |
| WW00300 | u | MATERIAL COMPLEMENTARIO O PZAS. ESPECIALES | 2 | 0.55 | 1.10 |
| WW00400 | u | PEQUEÑO MATERIAL | 2 | 0.3 | 0.60 |
|  |  | Total |  |  | 23.6 |

**19SCV90010** m CONDUCTO VENT. COLG. ALUMINIO CORRUGADO, DIAM. 250 mm
Precio: 7.81
Conducto de ventilación colgado de aluminio corrugado de 250 mm de diám. colocado en obras durante un periodo comprendido entre 9 y 12 meses, incluso desmontaje, p.p. de piezas especiales de sujección y mantenimiento. Medida la longitud ejecutada.

| Código | Ud | Descripción | Rendimiento | Precio | Importe |
|---|---|---|---|---|---|
| ATC00100 | h | CUADRILLA ALBAÑILERÍA, FORMADA POR OFICIAL 1ª Y PEÓN ESP. | 0.1 | 38.75 | 3.88 |
| HV00100 | m | CONDUCTO VENT. DIÁM. 250 mm AL. CORRUGADO | 0.345 | 8.94 | 3.08 |
| WW00300 | u | MATERIAL COMPLEMENTARIO O PZAS. ESPECIALES | 1 | 0.55 | 0.55 |
| WW00400 | u | PEQUEÑO MATERIAL | 1 | 0.3 | 0.30 |
|  |  | Total |  |  | 7.81 |

**19SCV90011** m CONDUCTO VENT. COLG. ALUMINIO CORRUGADO, DIAM. 300 mm
Precio: 8.11
Conducto de ventilación colgado de aluminio corrugado de 300 mm de diám. colocado en obras durante un periodo comprendido entre 9 y 12 meses, incluso desmontaje, p.p. de piezas especiales de sujección y mantenimiento. Medida la longitud ejecutada.

| Código | Ud | Descripción | Rendimiento | Precio | Importe |
|---|---|---|---|---|---|
| ATC00100 | h | CUADRILLA ALBAÑILERÍA, FORMADA POR OFICIAL 1ª Y PEÓN ESP. | 0.1 | 38.75 | 3.88 |
| HV00200 | m | CONDUCTO VENT. DIÁM. 300 mm AL. CORRUGADO | 0.345 | 9.8 | 3.38 |
| WW00300 | u | MATERIAL COMPLEMENTARIO O PZAS. ESPECIALES | 1 | 0.55 | 0.55 |
| WW00400 | u | PEQUEÑO MATERIAL | 1 | 0.3 | 0.30 |
|  |  | Total |  |  | 8.11 |

**19SCV90012** m CONDUCTO VENT. COLG. ALUMINIO CORRUGADO, DIAM. 350 mm
Precio: 8.64
Conducto de ventilación colgado de aluminio corrugado de 350 mm de diám. colocado en obras durante un periodo comprendido entre 9 y 12 meses, incluso desmontaje, p.p. de piezas especiales de sujección y mantenimiento. Medida la longitud ejecutada.

| Código | Ud | Descripción | Rendimiento | Precio | Importe |
|---|---|---|---|---|---|
| ATC00100 | h | CUADRILLA ALBAÑILERÍA, FORMADA POR OFICIAL 1ª Y PEÓN ESP. | 0.1 | 38.75 | 3.88 |
| HV00300 | m | CONDUCTO VENT. DIÁM. 350 mm AL. CORRUGADO | 0.345 | 11.34 | 3.91 |
| WW00300 | u | MATERIAL COMPLEMENTARIO O PZAS. ESPECIALES | 1 | 0.55 | 0.55 |
| WW00400 | u | PEQUEÑO MATERIAL | 1 | 0.3 | 0.30 |
|  |  | Total |  |  | 8.64 |

**19SCV90013** m CONDUCTO VENT. COLG. ALUMINIO CORRUGADO, DIAM. 400 mm
Precio: 9.41
Conducto de ventilación colgado de aluminio corrugado de 400 mm de diám. colocado en obras durante un periodo comprendido entre 9 y 12 meses, incluso desmontaje, p.p. de piezas especiales de sujección y mantenimiento. Medida la longitud ejecutada.

| Código | Ud | Descripción | Rendimiento | Precio | Importe |
|---|---|---|---|---|---|
| ATC00100 | h | CUADRILLA ALBAÑILERÍA, FORMADA POR OFICIAL 1ª Y PEÓN ESP. | 0.1 | 38.75 | 3.88 |
| HV00400 | m | CONDUCTO VENT. DIÁM. 400 mm AL. CORRUGADO | 0.345 | 13.57 | 4.68 |
| WW00300 | u | MATERIAL COMPLEMENTARIO O PZAS. ESPECIALES | 1 | 0.55 | 0.55 |
| WW00400 | u | PEQUEÑO MATERIAL | 1 | 0.3 | 0.30 |
|  |  | Total |  |  | 9.41 |

**19SCV90051** u EXTRACTOR DE AIRE DE 1000 m3/h DURAC. MENOR A 3 MESES
Precio: 62.61
Extractor de aire de 1000 m3/h, colocado en obras durante un periodo inferior a 3 meses, incluso p.p. de pequeño material, instalación eléctrica necesaria, desmontaje y mantenimiento. Medida la cantidad ejecutada.

| Código | Ud | Descripción | Rendimiento | Precio | Importe |
|---|---|---|---|---|---|
| ATC00100 | h | CUADRILLA ALBAÑILERÍA, FORMADA POR OFICIAL 1ª Y PEÓN ESP. | 0.5 | 38.75 | 19.38 |
| TO01800 | h | OF. 1ª ELECTRICISTA | 1 | 19.85 | 19.85 |
| HV00500 | u | EXTRACTOR DE AIRE 1000 m3/h | 0.06 | 282.98 | 16.98 |
| WW00300 | u | MATERIAL COMPLEMENTARIO O PZAS. ESPECIALES | 10 | 0.55 | 5.50 |
| WW00400 | u | PEQUEÑO MATERIAL | 3 | 0.3 | 0.90 |
|  |  | Total |  |  | 62.61 |

**19SCV90052** u EXTRACTOR DE AIRE DE 1000 m3/h DURAC. DE 3 A 6 MESES
Precio: 83.83
Extractor de aire de 1000 m3/h, colocado en obras durante un periodo comprendido entre 3 y 6 meses, incluso p.p. de pequeño material, instalación eléctrica necesaria, desmontaje y mantenimineto. Medida la cantidad ejecutada.

| Código | Ud | Descripción | Rendimiento | Precio | Importe |
|---|---|---|---|---|---|
| ATC00100 | h | CUADRILLA ALBAÑILERÍA, FORMADA POR OFICIAL 1ª Y PEÓN ESP. | 0.5 | 38.75 | 19.38 |
| TO01800 | h | OF. 1ª ELECTRICISTA | 1 | 19.85 | 19.85 |
| HV00500 | u | EXTRACTOR DE AIRE 1000 m3/h | 0.135 | 282.98 | 38.20 |
| WW00300 | u | MATERIAL COMPLEMENTARIO O PZAS. ESPECIALES | 10 | 0.55 | 5.50 |
| WW00400 | u | PEQUEÑO MATERIAL | 3 | 0.3 | 0.90 |
|  |  | Total |  |  | 83.83 |

**19SCV90053** u EXTRACTOR DE AIRE DE 1000 m3/h DURAC. DE 6 A 9 MESES
Precio: 109.3
Extractor de aire de 1000 m3/h, colocado en obras durante un periodo comprendido entre 6 y 9 meses, incluso p.p. de pequeño material, instalación eléctrica necesaria, desmontaje y mantenimiento. Medida la cantidad ejecutada.

| Código | Ud | Descripción | Rendimiento | Precio | Importe |
|---|---|---|---|---|---|
| ATC00100 | h | CUADRILLA ALBAÑILERÍA, FORMADA POR OFICIAL 1ª Y PEÓN ESP. | 0.5 | 38.75 | 19.38 |
| TO01800 | h | OF. 1ª ELECTRICISTA | 1 | 19.85 | 19.85 |
| HV00500 | u | EXTRACTOR DE AIRE 1000 m3/h | 0.225 | 282.98 | 63.67 |
| WW00300 | u | MATERIAL COMPLEMENTARIO O PZAS. ESPECIALES | 10 | 0.55 | 5.50 |
| WW00400 | u | PEQUEÑO MATERIAL | 3 | 0.3 | 0.90 |
|  |  | Total |  |  | 109.3 |

**19SCV90054** u EXTRACTOR DE AIRE DE 1000 m3/h DURAC. DE 9 A 12 MESES
Precio: 143.26
Extractor de aire de 1000 m3/h, colocado en obras durante un periodo comprendido entre 9 y 12 meses, incluso p.p. de pequeño material, instalación eléctrica necesaria, desmontaje y mantenimiento. Medida la cantidad ejecutada.

| Código | Ud | Descripción | Rendimiento | Precio | Importe |
|---|---|---|---|---|---|
| ATC00100 | h | CUADRILLA ALBAÑILERÍA, FORMADA POR OFICIAL 1ª Y PEÓN ESP. | 0.5 | 38.75 | 19.38 |
| TO01800 | h | OF. 1ª ELECTRICISTA | 1 | 19.85 | 19.85 |
| HV00500 | u | EXTRACTOR DE AIRE 1000 m3/h | 0.345 | 282.98 | 97.63 |
| WW00300 | u | MATERIAL COMPLEMENTARIO O PZAS. ESPECIALES | 10 | 0.55 | 5.50 |
| WW00400 | u | PEQUEÑO MATERIAL | 3 | 0.3 | 0.90 |
|  |  | Total |  |  | 143.26 |

**19SCV90055** u EXTRACTOR DE AIRE DE 1000 m3/h DURAC. DE 12 A 18 MESES
Precio: 172.97
Extractor de aire de 1000 m3/h, colocado en obras durante un periodo comprendido entre 12 y 18 meses, incluso p.p. de pequeño material, instalación eléctrica necesaria, desmontaje y mantenimiento. Medida la cantidad ejecutada.

| Código | Ud | Descripción | Rendimiento | Precio | Importe |
|---|---|---|---|---|---|
| ATC00100 | h | CUADRILLA ALBAÑILERÍA, FORMADA POR OFICIAL 1ª Y PEÓN ESP. | 0.5 | 38.75 | 19.38 |
| TO01800 | h | OF. 1ª ELECTRICISTA | 1 | 19.85 | 19.85 |
| HV00500 | u | EXTRACTOR DE AIRE 1000 m3/h | 0.45 | 282.98 | 127.34 |
| WW00300 | u | MATERIAL COMPLEMENTARIO O PZAS. ESPECIALES | 10 | 0.55 | 5.50 |
| WW00400 | u | PEQUEÑO MATERIAL | 3 | 0.3 | 0.90 |
|  |  | Total |  |  | 172.97 |

**19SCV90056** u EXTRACTOR DE AIRE DE 1000 m3/h DURAC. DE 18 A 24 MESES
Precio: 223.91
Extractor de aire de 1000 m3/h, colocado en obras durante un periodo comprendido entre 18 y 24 meses, incluso p.p. de pequeño material, instalación eléctrica necesaria, desmontaje y mantenimiento. Medida la cantidad ejecutada.

| Código | Ud | Descripción | Rendimiento | Precio | Importe |
|---|---|---|---|---|---|
| ATC00100 | h | CUADRILLA ALBAÑILERÍA, FORMADA POR OFICIAL 1ª Y PEÓN ESP. | 0.5 | 38.75 | 19.38 |
| TO01800 | h | OF. 1ª ELECTRICISTA | 1 | 19.85 | 19.85 |
| HV00500 | u | EXTRACTOR DE AIRE 1000 m3/h | 0.63 | 282.98 | 178.28 |
| WW00300 | u | MATERIAL COMPLEMENTARIO O PZAS. ESPECIALES | 10 | 0.55 | 5.50 |
| WW00400 | u | PEQUEÑO MATERIAL | 3 | 0.3 | 0.90 |
|  |  | Total |  |  | 223.91 |

**19SCV90057** u EXTRACTOR DE AIRE DE 1000 m3/h DURAC. MAYOR A 24 MESES
Precio: 300.31
Extractor de aire de 1000 m3/h, colocado en obras durante un periodo superior a 24 meses, incluso p.p. de pequeño material, instalación eléctrica necesaria, desmontaje y mantenimiento. Medida la cantidad ejecutada.

| Código | Ud | Descripción | Rendimiento | Precio | Importe |
|---|---|---|---|---|---|
| ATC00100 | h | CUADRILLA ALBAÑILERÍA, FORMADA POR OFICIAL 1ª Y PEÓN ESP. | 0.5 | 38.75 | 19.38 |
| TO01800 | h | OF. 1ª ELECTRICISTA | 1 | 19.85 | 19.85 |
| HV00500 | u | EXTRACTOR DE AIRE 1000 m3/h | 0.9 | 282.98 | 254.68 |
| WW00300 | u | MATERIAL COMPLEMENTARIO O PZAS. ESPECIALES | 10 | 0.55 | 5.50 |
| WW00400 | u | PEQUEÑO MATERIAL | 3 | 0.3 | 0.90 |
|  |  | Total |  |  | 300.31 |

###### 19SCW Varios (06/01/2008)

##### 19SI Individual

###### 19SIC Cabeza

**19SIC10001** u PROTECTOR AUDITIVO CASQUETES ALMOHADILLAS REEMPLAZ.
Precio: 19.02
Protector auditivo fabricado con casquetes ajustables de almohadillas reemplazables, R.D. 773/97 y marcado CE según R.D. 1407/92. Medida la unidad en obra.

| Código | Ud | Descripción | Rendimiento | Precio | Importe |
|---|---|---|---|---|---|
| HC00100 | u | AMORTIGUADOR DE RUIDO CON CASQUETES ALMOHADILLAS | 1 | 19.02 | 19.02 |
|  |  | Total |  |  | 19.02 |

**19SIC10002** u PROTECTOR AUDITIVO DE CABEZA CASQUETES ESPUMA
Precio: 13.67
Protector auditivo de cabeza fabricado con casquetes ajustables de espuma de PVC, según R.D. 773/97 y marcado CE según R.D. 1407/92. Medida la unidad en obra.

| Código | Ud | Descripción | Rendimiento | Precio | Importe |
|---|---|---|---|---|---|
| HC00200 | u | AMORTIGUADOR DE RUIDO CON CASQUETES PVC | 1 | 13.67 | 13.67 |
|  |  | Total |  |  | 13.67 |

**19SIC10003** u PROTECTOR AUDITIVO CASQUETES PARA ACOPLAR CASCOS
Precio: 9
Protector auditivo fabricado con casquetes ajustables de para acoplar a cascos de seguridad de espuma de PVC, según R.D. 773/97 y marcado CE según R.D. 1407/92. Medida la unidad en obra.

| Código | Ud | Descripción | Rendimiento | Precio | Importe |
|---|---|---|---|---|---|
| HC00300 | u | AMORTIGUADOR DE RUIDO DE ALMOHADILLAS AJUSTABLE | 1 | 9 | 9.00 |
|  |  | Total |  |  | 9 |

**19SIC10004** u PROTECTOR AUDITIVO CASQUETES
Precio: 17.82
Protector auditivo fabricado con casquetes ajustables en ambioente bajo y medio de ruido permite uso con el casco de seguridad, según R.D. 773/97 y marcado CE según R.D. 1407/92. Medida la unidad en obra.

| Código | Ud | Descripción | Rendimiento | Precio | Importe |
|---|---|---|---|---|---|
| HC00350 | u | AMORTIGUADOR DE RUIDO DE ALMOHADILLAS USO CASCO | 1 | 17.82 | 17.82 |
|  |  | Total |  |  | 17.82 |

**19SIC10005** u PAR TAPONES ANTIRRUIDO ESPUMA DE POLIEURETANO
Precio: 0.17
Par de tapones antirruidodesechable fabricado espuma de polieuretano, según R.D. 773/97 y marcado CE según R.D. 1407/92. Medida la unidad en obra.

| Código | Ud | Descripción | Rendimiento | Precio | Importe |
|---|---|---|---|---|---|
| HC00400 | u | PAR DE TAPONES ANTIRRUIDO POLIURETANO | 1 | 0.17 | 0.17 |
|  |  | Total |  |  | 0.17 |

**19SIC10006** u PAR TAPONES ANTIRR. ESPUMA POLIEURETANO CON CORDÓN
Precio: 0.31
Par de tapones antirruidodesechable fabricado espuma de polieuretano con cordón, según R.D. 773/97 y marcado CE según R.D. 1407/92. Medida la unidad en obra.

| Código | Ud | Descripción | Rendimiento | Precio | Importe |
|---|---|---|---|---|---|
| HC00450 | u | PAR DE TAPONES ANTIRRUIDO POLIURETANO CORDON | 1 | 0.31 | 0.31 |
|  |  | Total |  |  | 0.31 |

**19SIC10007** u PAR TAPONES ANTIRRUIDO GOMAESPUMA
Precio: 0.13
Par de tapones antirruidodesechable fabricado gomaespuma, según R.D. 773/97 y marcado CE según R.D. 1407/92. Medida la unidad en obra.

| Código | Ud | Descripción | Rendimiento | Precio | Importe |
|---|---|---|---|---|---|
| HC00500 | u | PAR DE TAPONES ANTIRRUIDO GOMAESPUMA | 1 | 0.13 | 0.13 |
|  |  | Total |  |  | 0.13 |

**19SIC10008** u PAR TAPONES ANTIRRUIDO FABRICADOS DE SILICONA
Precio: 7.59
Par de tapones antirruido fabricados de silicona moldeable de uso independiente o unidos por una banda de longitud ajustable compatible con el casco de seguridad, según R.D. 773/97 y marcado CE según R.D. 1407/92. Medida la unidad en obra.

| Código | Ud | Descripción | Rendimiento | Precio | Importe |
|---|---|---|---|---|---|
| HC00550 | u | PAR DE TAPONES ANTIRRUIDO SILICONA | 1 | 7.59 | 7.59 |
|  |  | Total |  |  | 7.59 |

**19SIC20001** u GAFAS MONTURA ACETATO, PATILLAS ADAPTABLES
Precio: 12.68
Gafas de montura de acetato, patillas adaptables, visores de vidrio neutro, tratados, templados e inastillables, para trabajos con riesgos de impactos en ojos, según R.D. 773/97 y marcado CE según R.D. 1407/92. Medida la unidad en obra.

| Código | Ud | Descripción | Rendimiento | Precio | Importe |
|---|---|---|---|---|---|
| HC03300 | u | GAFAS ANTI-IMPACTO DE MONTURA ACETATO | 1 | 12.68 | 12.68 |
|  |  | Total |  |  | 12.68 |

**19SIC20002** u GAFAS MONTURA VINILO, PANTALLA E POLICARBONATO
Precio: 10.58
Gafas de montura de vinilo, pantalla exterior de policarbonato, pantalla interior antichoque y cámara de aire entre las dos pantallas para trabajos con riesgos de impactos en ojos, según R.D.1407/1992. Medida la unidad en obra.

| Código | Ud | Descripción | Rendimiento | Precio | Importe |
|---|---|---|---|---|---|
| HC03310 | u | GAFAS ANTI-IMPACTO DE MONTURA ACETATO C. AIRE | 1 | 10.58 | 10.58 |
|  |  | Total |  |  | 10.58 |

**19SIC20003** u GAFAS MONTURA POLICARBONATO PROTECCIONES LATERALES
Precio: 14.73
Gafas de montura de policarbonato, con protecciones laterales integradas, de polcarbonato anti-rayado para trabajos con riesgos de impactos en ojos, según R.D.1407/1992. Medida la unidad en obra.

| Código | Ud | Descripción | Rendimiento | Precio | Importe |
|---|---|---|---|---|---|
| HC03320 | u | GAFAS ANTI-IMPACTO DE POLICABONATO | 1 | 14.73 | 14.73 |
|  |  | Total |  |  | 14.73 |

**19SIC20004** u GAFAS MONTURA POLICARBONATO VERDE
Precio: 16.32
Gafas de montura de policarbonato, con protecciones laterales integradas, de polcarbonato anti-rayado verde para trabajos de soldaduras, según R.D.1407/1992. Medida la unidad en obra.

| Código | Ud | Descripción | Rendimiento | Precio | Importe |
|---|---|---|---|---|---|
| HC03400 | u | GAFAS SOLDADURA DE POLICABONATO | 1 | 16.32 | 16.32 |
|  |  | Total |  |  | 16.32 |

**19SIC20005** u GAFAS MONTURA ACETATO, PROTECCIONES LATERALES
Precio: 13.68
Gafas de montura de acetato, patilla adaptable, protectores laterales de rejilla o con ventilación, visores neutros inastillables, tratados y templados, para trabajos con riesgos de impacto en ojos, según R.D. 773/97 y marcado CE según R.D. 1407/92. Medida la unidad en obra.

| Código | Ud | Descripción | Rendimiento | Precio | Importe |
|---|---|---|---|---|---|
| HC03350 | u | GAFAS ANTI-IMPACTO DE MONTURA ACETATO P. LATERALES | 1 | 13.68 | 13.68 |
|  |  | Total |  |  | 13.68 |

**19SIC20006** u GAFAS MONTURA VINILO CON VENT. DIRECTA
Precio: 2.77
Gafas de vinilo con ventilación directa, sujección a cabeza graduable visor de policarbonato, para trabajos con ambientes pulvigenos, según R.D. 773/97 y marcado CE según R.D. 1407/92. Medida la unidad en obra.

| Código | Ud | Descripción | Rendimiento | Precio | Importe |
|---|---|---|---|---|---|
| HC03500 | u | GAFAS ANTI-POLVO DE VINILO CON VENTILACION | 1 | 2.77 | 2.77 |
|  |  | Total |  |  | 2.77 |

**19SIC20007** u GAFAS PANORÁM. MONTURA DE PVC, PANT. POLICARBONATO
Precio: 2.56
Gafas panoramica de montura de PVC transparente, pantalla exterior de policarbonato, ventilación directa, para trabajos con ambientes pulvigenos, según R.D. 773/97 y marcado CE según R.D. 1407/92. Medida la unidad en obra.

| Código | Ud | Descripción | Rendimiento | Precio | Importe |
|---|---|---|---|---|---|
| HC03510 | u | GAFAS ANTI-POLVO DE PVC CON VENTILACION | 1 | 2.56 | 2.56 |
|  |  | Total |  |  | 2.56 |

**19SIC20008** u GAFAS PANORÁM. MONTURA ESTANCA, PANT. POLICARBONATO
Precio: 7.76
Gafas panoramica con montura estanca, pantalla exterior de policarbonato anti rayado, para trabajos con ambientes pulvigenos, según R.D. 773/97 y marcado CE según R.D. 1407/92. Medida la unidad en obra.

| Código | Ud | Descripción | Rendimiento | Precio | Importe |
|---|---|---|---|---|---|
| HC03520 | u | GAFAS ANTI-POLVO POLICARBONATO | 1 | 7.76 | 7.76 |
|  |  | Total |  |  | 7.76 |

**19SIC20009** u GAFAS CAZOLETAS PARA SOLDADURA
Precio: 18.66
Gafas de cazoletas de armadura rígida, ventilación lateral indirecta graduable y ajustable, visores recambiables y neutros para trabajos de soldadura, según R.D. 773/97 y marcado CE según R.D. 1407/92. Medida la unidad en obra.

| Código | Ud | Descripción | Rendimiento | Precio | Importe |
|---|---|---|---|---|---|
| HC03410 | u | GAFAS SOLDADURA CAZOLETAS CERRADAS VENTILACIÓN | 1 | 18.66 | 18.66 |
|  |  | Total |  |  | 18.66 |

**19SIC20010** u GAFAS CAZOLETAS CERRADAS PARA SOLDADURA
Precio: 13.72
Gafas de cazoletas cerradas, unidas mediante puente ajustable, con vidrios tratados térmicamente según norma mt-18, para trabajos de soldadura, según R.D. 773/97 y marcado CE según R.D. 1407/92. Medida la unidad en obra.

| Código | Ud | Descripción | Rendimiento | Precio | Importe |
|---|---|---|---|---|---|
| HC03420 | u | GAFAS SOLDADURA CAZOLETAS CERRADAS | 1 | 13.72 | 13.72 |
|  |  | Total |  |  | 13.72 |

**19SIC20011** u GAFA CAZOLETAS CONTRA IMPACTOS EN OJOS
Precio: 11.32
Gafas de cazoletas de armadura rígida, ventilación lateral, graduable y ajustables, visores neutros, recambiables templados y tratados, para trabajos con riesgo de impactos en ojos, según R.D.1407/1992. Medida la unidad en obra.

| Código | Ud | Descripción | Rendimiento | Precio | Importe |
|---|---|---|---|---|---|
| HC03340 | u | GAFAS ANTI-IMPACTO CAZOLETAS | 1 | 11.32 | 11.32 |
|  |  | Total |  |  | 11.32 |

**19SIC20012** u PANTALLA SOLDADURA ELECT. DE CABEZA
Precio: 21.65
Pantalla de soldadura eléctrica de fibra vulcanizada de cabeza, mirilla abatible resistente a la perforación y penetración por objeto candente, antiinflamable, según R.D. 773/97 y marcado CE según R.D. 1407/92. Medida la unidad en obra.

| Código | Ud | Descripción | Rendimiento | Precio | Importe |
|---|---|---|---|---|---|
| HC05600 | u | PANTALLA SOLDADURA ELÉCTRICA DE CABEZA | 1 | 21.65 | 21.65 |
|  |  | Total |  |  | 21.65 |

**19SIC20013** u PANTALLA SOLDADURA ELÉCT. DE MANO
Precio: 10.62
Pantalla de soldadura eléctrica fibra vulcanizada de mano, resistente a la perforación y penetración por objeto candente, antiinflamable, según R.D. 773/97 y marcado CE según R.D. 1407/92. Medida la unidad en obra.

| Código | Ud | Descripción | Rendimiento | Precio | Importe |
|---|---|---|---|---|---|
| HC05610 | u | PANTALLA SOLDADURA ELÉCTRICA DE MANO | 1 | 10.62 | 10.62 |
|  |  | Total |  |  | 10.62 |

**19SIC20014** u PANTALLA SOLDADURA ELÉCT. CABEZA, ADAPT. CASCO
Precio: 13.31
Pantalla de soldadura eléctrica de cabeza, mirilla abatible adaptable al casco, resistente a la perforación y penetración por objeto candente, antiinflamable, según R.D. 773/97 y marcado CE según R.D. 1407/92. Medida la unidad en obra.

| Código | Ud | Descripción | Rendimiento | Precio | Importe |
|---|---|---|---|---|---|
| HC05620 | u | PANTALLA SOLDADURA ELÉCTRICA DE CABEZA ADAPT. | 1 | 13.31 | 13.31 |
|  |  | Total |  |  | 13.31 |

**19SIC20015** u PANTALLA SOLDADURA OXIACET. ADAPT. A CABEZA CARRACA
Precio: 6.32
Pantalla de soldadura oxiacetilenica, abatible, resistente a la perforación y penetración por objeto candente, antiinflamable, ventanal abatible adaptable a cabeza mediante sistema de carraca, según R.D. 1407/1992. Medida la unidad en obra.

| Código | Ud | Descripción | Rendimiento | Precio | Importe |
|---|---|---|---|---|---|
| HC05700 | u | PANTALLA SOLDADURA OXIACETILÉNICA ADAPTABLE | 1 | 6.32 | 6.32 |
|  |  | Total |  |  | 6.32 |

**19SIC20016** u PANTALLA SOLDADURA OXIACET. COMPATIBLE CON CASCO
Precio: 10.7
Pantalla de soldadura oxiacetilenica, abatible, resistente a la perforación y penetración por objeto candente, antiinflamable, ventanal abatible adaptable a cabeza, compatible con el uso del casco, según R.D. 773/97 y marcado CE según R.D. 1407/92. Medida la unidad en obra.

| Código | Ud | Descripción | Rendimiento | Precio | Importe |
|---|---|---|---|---|---|
| HC05710 | u | PANTALLA SOLDADURA OXIACETILÉNICA ABATIBLE | 1 | 10.7 | 10.70 |
|  |  | Total |  |  | 10.7 |

**19SIC30001** u MASCARILLA AUTO FILTRANTE DE CELULOSA
Precio: 0.65
Mascarilla auto filtrante de celulosa para trabajo con polvo y humos, según R.D. 773/97 y marcado CE según R.D. 1407/92. Medida la unidad en obra.

| Código | Ud | Descripción | Rendimiento | Precio | Importe |
|---|---|---|---|---|---|
| HC05200 | u | MASCARILLA DE CELULOSA POLVO Y HUMOS | 1 | 0.65 | 0.65 |
|  |  | Total |  |  | 0.65 |

**19SIC30002** u MASCARILLA POLIPROP. PARTÍC. ESTÁNDAR
Precio: 1.1
Mascarilla de polipropileno apto para partículas, gama estándar, según R.D. 773/97 y marcado CE según R.D. 1407/92. Medida la unidad en obra.

| Código | Ud | Descripción | Rendimiento | Precio | Importe |
|---|---|---|---|---|---|
| HC05210 | u | MASCARILLA POLIPROP. PARTÍCULAS ESTANDAR | 1 | 1.1 | 1.10 |
|  |  | Total |  |  | 1.1 |

**19SIC30003** u MASCARILLA POLIPROP. PARTIC. ESTÁNDAR VÁLVULA
Precio: 4.57
Mascarilla de polipropileno apto para partículas, gama estándar con válvula de exhalación, según R.D. 773/97 y marcado CE según R.D. 1407/92. Medida la unidad en obra.

| Código | Ud | Descripción | Rendimiento | Precio | Importe |
|---|---|---|---|---|---|
| HC05220 | u | MASCARILLA POLIPROP. PARTÍCULAS VÁLVULA ESTANDAR | 1 | 4.57 | 4.57 |
|  |  | Total |  |  | 4.57 |

**19SIC30004** u MASCARILLA POLIPROP. PARTÍC. Y VAPORES GAMA ESPECIAL
Precio: 2.64
Mascarilla de polipropileno apto para partículas y vapores orgánicos, gama especial, según R.D. 773/97 y marcado CE según R.D. 1407/92. Medida la unidad en obra.

| Código | Ud | Descripción | Rendimiento | Precio | Importe |
|---|---|---|---|---|---|
| HC05230 | u | MASCARILLA POLIPROP. PARTÍCULAS, VAPORES VÁLVULA | 1 | 2.64 | 2.64 |
|  |  | Total |  |  | 2.64 |

**19SIC30005** u MASCARILLA POLIPROP. PARTÍC. VÁLVULA GAMA ALTA
Precio: 7.82
Mascarilla de polipropileno apto para partículas con válvula de exhalación, gama alta, según R.D. 773/97 y marcado CE según R.D. 1407/92. Medida la unidad en obra.

| Código | Ud | Descripción | Rendimiento | Precio | Importe |
|---|---|---|---|---|---|
| HC05240 | u | MASCARILLA POLIPROP. PARTÍCULAS VÁLVULA ALTA CAL. | 1 | 7.82 | 7.82 |
|  |  | Total |  |  | 7.82 |

**19SIC30006** u SEMIMASCARA RESPIR. FILTRO GASES Y VAPORES INORGÁNICOS
Precio: 15.22
Semimascara respiratoria con filtro, fábricada en caucho sintético hipoalergenico, con filtros intercambiables para gases y vapores inorgánicos emitidos por disolventes, según R.D.1407/1992. Medida la unidad en obra.

| Código | Ud | Descripción | Rendimiento | Precio | Importe |
|---|---|---|---|---|---|
| HC03100 | u | FILTRO CONTRA PINTURA, HUMOS, SOLDADURA | 1 | 1.97 | 1.97 |
| HC05300 | u | SEMIMÁSCARA RESPIRATORIA GASES, 1 VÁLVULA | 1 | 13.25 | 13.25 |
|  |  | Total |  |  | 15.22 |

**19SIC30007** u SEMIMASCARA RESPIR. FILTRO PARA PINTURAS
Precio: 15.22
Semimascara respiratoria con filtro, fábricada en caucho sintético hipoalergenico, con filtros intercambiables para pinturas, según R.D.1407/1992. Medida la unidad en obra.

| Código | Ud | Descripción | Rendimiento | Precio | Importe |
|---|---|---|---|---|---|
| HC03100 | u | FILTRO CONTRA PINTURA, HUMOS, SOLDADURA | 1 | 1.97 | 1.97 |
| HC05310 | u | SEMIMÁSCARA RESPIRATORIA PINTURA, 1 VÁLVULA | 1 | 13.25 | 13.25 |
|  |  | Total |  |  | 15.22 |

**19SIC30008** u SEMIMASCARA RESPIR. DOS FILTROS GASES, INORG. Y ORGÁN.
Precio: 12.79
Semimascara respiratoria con dos filtros, fábricada en caucho hipoalergenico, con filtros intercambiables para gases y vapores inorgánicos y orgánicos, según R.D.1407/1992. Medida la unidad en obra.

| Código | Ud | Descripción | Rendimiento | Precio | Importe |
|---|---|---|---|---|---|
| HC03100 | u | FILTRO CONTRA PINTURA, HUMOS, SOLDADURA | 2 | 1.97 | 3.94 |
| HC05320 | u | SEMIMÁSCARA RESPIRATORIA GASES, 2 VÁLVULA | 1 | 8.85 | 8.85 |
|  |  | Total |  |  | 12.79 |

**19SIC30009** u SEMIMASCARA RESPIR, DOS FILTROS PINTURAS
Precio: 12.79
Semimáscara respiratoria con dos filtros, fábricada en caucho hipoalergenico, con filtros intercambiables para pinturas, según R.D.1407/1992. Medida la unidad en obra.

| Código | Ud | Descripción | Rendimiento | Precio | Importe |
|---|---|---|---|---|---|
| HC03100 | u | FILTRO CONTRA PINTURA, HUMOS, SOLDADURA | 2 | 1.97 | 3.94 |
| HC05330 | u | SEMIMÁSCARA RESPIRATORIA PINTURA, 2 VÁLVULAS | 1 | 8.85 | 8.85 |
|  |  | Total |  |  | 12.79 |

**19SIC30010** u SEMIMASCARA RESPIR. DOS FILTROS POLVO, PARTÍCULAS Y AEROSOLES
Precio: 15.22
Semimáscara respiratoria con dos filtros, fábricada en caucho hipoalergenico, con filtros intercambiables para polvo, partículas y aerosoles, según R.D.1407/1992. Medida la unidad en obra.

| Código | Ud | Descripción | Rendimiento | Precio | Importe |
|---|---|---|---|---|---|
| HC03100 | u | FILTRO CONTRA PINTURA, HUMOS, SOLDADURA | 1 | 1.97 | 1.97 |
| HC05340 | u | SEMIMÁSCARA RESPIRATORIA POLVO, 1 VÁLVULA | 1 | 13.25 | 13.25 |
|  |  | Total |  |  | 15.22 |

**19SIC30011** u FILTRO SEMIMÁSCARA RESPIRATORIA DOS FILTROS
Precio: 3.94
Filtro para semimáscara respiratoria de dos filtros, según R.D. 773/97 y marcado CE según R.D. 1407/92. Medida la unidad en obra.

| Código | Ud | Descripción | Rendimiento | Precio | Importe |
|---|---|---|---|---|---|
| HC03100 | u | FILTRO CONTRA PINTURA, HUMOS, SOLDADURA | 2 | 1.97 | 3.94 |
|  |  | Total |  |  | 3.94 |

**19SIC30012** u FILTRO SEMIMÁSCARA RESPIRATORIA UN FILTRO
Precio: 1.97
Filtro para semimáscara respiratoria de un filtro, según R.D. 773/97 y marcado CE según R.D. 1407/92. Medida la unidad en obra.

| Código | Ud | Descripción | Rendimiento | Precio | Importe |
|---|---|---|---|---|---|
| HC03100 | u | FILTRO CONTRA PINTURA, HUMOS, SOLDADURA | 1 | 1.97 | 1.97 |
|  |  | Total |  |  | 1.97 |

**19SIC30200** u EQUIPO AUTÓONOMO RESPIRACIÓN, AUTONOMÍA MÁX. 1 h
Precio: 276.27
Equipo autónomo de respiración en circuito cerrado con una autonomia máxima de 1 h., de calidad adecuada a sus prestaciones, según R.D. 773/97 y marcado CE según R.D. 1407/92. Medida la unidad en obra.

| Código | Ud | Descripción | Rendimiento | Precio | Importe |
|---|---|---|---|---|---|
| HC02700 | u | EQUIPO AUTÓNOMO PARA 1 h | 0.25 | 1068.26 | 267.07 |
| HC05000 | u | LLENADO BOTELLA OXIGENO PARA 1 h | 1 | 9.2 | 9.20 |
|  |  | Total |  |  | 276.27 |

**19SIC30210** u EQUIPO AUTÓONOMO RESPIRACIÓN, AUTONOMÍA MÁX. 0,75 h
Precio: 235.85
Equipo autónomo de respiración en circuito cerrado con una autonomia máxima de 0,75 h., de calidad adecuada a sus prestaciones, según R.D. 773/97 y marcado CE según R.D. 1407/92. Medida la unidad en obra.

| Código | Ud | Descripción | Rendimiento | Precio | Importe |
|---|---|---|---|---|---|
| HC02800 | u | EQUIPO AUTÓNOMO PARA 0,75 h | 0.25 | 915.78 | 228.95 |
| HC05000 | u | LLENADO BOTELLA OXIGENO PARA 1 h | 0.75 | 9.2 | 6.90 |
|  |  | Total |  |  | 235.85 |

**19SIC30220** u EQUIPO AUTÓONOMO RESPIRACIÓN, AUTONOMÍA MÁX. 0,50 h
Precio: 192.18
Equipo autónomo de respiración en circuito cerrado con una autonomia máxima de 0.50 h., de calidad adecuada a sus prestaciones,s según R.D. 773/97 y marcado CE según R.D. 1407/92. Medida la unidad en obra.

| Código | Ud | Descripción | Rendimiento | Precio | Importe |
|---|---|---|---|---|---|
| HC02900 | u | EQUIPO AUTÓNOMO PARA 0,50 h | 0.25 | 750.3 | 187.58 |
| HC05000 | u | LLENADO BOTELLA OXIGENO PARA 1 h | 0.5 | 9.2 | 4.60 |
|  |  | Total |  |  | 192.18 |

**19SIC90001** u CASCO SEG. CONTRA IMPACTOS POLIETILENO ALTA
Precio: 1.53
Casco de seguridad contra impactos polietileno alta densidad según R.D. 773/97 y marcado CE según R.D. 1407/92. Medida la unidad en obra.

| Código | Ud | Descripción | Rendimiento | Precio | Importe |
|---|---|---|---|---|---|
| HC01500 | u | CASCO DE SEGURIDAD ESTANDAR | 1 | 1.53 | 1.53 |
|  |  | Total |  |  | 1.53 |

**19SIC90002** u CASCO SEG. DIELÉCTRICO POLIETILENO ALTA
Precio: 3.22
Casco de seguridad dieléctrico polietileno alta densidad según R.D. 773/97 y marcado CE según R.D. 1407/92. Medida la unidad en obra.

| Código | Ud | Descripción | Rendimiento | Precio | Importe |
|---|---|---|---|---|---|
| HC01510 | u | CASCO DE SEGURIDAD DIELECTRICO | 1 | 3.22 | 3.22 |
|  |  | Total |  |  | 3.22 |

**19SIC90003** u CASCO SEG. TRABAJOS EN ALTURA DE POLIETILENO
Precio: 78.05
Casco de seguridad trabajos en altura de polietileno alta densidad según R.D. 773/97 y marcado CE según R.D. 1407/92. Medida la unidad en obra.

| Código | Ud | Descripción | Rendimiento | Precio | Importe |
|---|---|---|---|---|---|
| HC01520 | u | CASCO DE SEGURIDAD CON TRABAJOS ALTURA | 1 | 78.05 | 78.05 |
|  |  | Total |  |  | 78.05 |

**19SIC90004** u CASCO SEG. POLIETILENO CON PROTECTOR AUDITIVO
Precio: 12.1
Casco de seguridad contra impactos polietileno alta densidad con protectores auditivos según R.D. 773/97 y marcado CE según R.D. 1407/92. Medida la unidad en obra.

| Código | Ud | Descripción | Rendimiento | Precio | Importe |
|---|---|---|---|---|---|
| HC01530 | u | CASCO DE SEGURIDAD CON PROT. AUDITIVOS | 1 | 12.1 | 12.10 |
|  |  | Total |  |  | 12.1 |

###### 19SIM Manos

**19SIM50001** u PAR MANGUITOS PARA TRABAJOS DE SOLDADURA
Precio: 5.63
Par de manguitos para trabajos de soldadura, fabricados en cuero de serraje vacuno según R.D. 773/97 y marcado CE según R.D. 1407/92. Medida la unidad en obra.

| Código | Ud | Descripción | Rendimiento | Precio | Importe |
|---|---|---|---|---|---|
| HC04900 | u | PAR DE MANGUITOS PARA SOLDADURA | 1 | 5.63 | 5.63 |
|  |  | Total |  |  | 5.63 |

**19SIM90001** u PAR GUANTES RIESGOS MECÁNICOS MÍN. PIEL FLOR CERDO
Precio: 2.02
Par de guantes de protección para riesgos mecánicos mínimos, fabricado en piel de flor de cerdo, según R.D. 773/97 y marcado CE según R.D. 1407/92. Medida la unidad en obra.

| Código | Ud | Descripción | Rendimiento | Precio | Importe |
|---|---|---|---|---|---|
| HC04200 | u | PAR DE GUANTES RIESGOS MECÁNICOS MINIMOS PIEL CERDO | 1 | 2.02 | 2.02 |
|  |  | Total |  |  | 2.02 |

**19SIM90002** u PAR GUANTES RIESGOS MECÁNICOS MED. PIEL DE FLOR VACUNO
Precio: 2.35
Par de guantes de protección para riesgos mecánicos medios, fabricado en piel de flor de vacuno natural con refuerzo en uñeros y nudillos, según R.D. 773/97 y marcado CE según R.D. 1407/92. Medida la unidad en obra.

| Código | Ud | Descripción | Rendimiento | Precio | Importe |
|---|---|---|---|---|---|
| HC04210 | u | PAR DE GUANTES RIESGOS MECÁNICOS MEDIOS PIEL VACUNO | 1 | 2.35 | 2.35 |
|  |  | Total |  |  | 2.35 |

**19SIM90003** u PAR GUANTES RIESGOS MECÁNICOS MED. PIEL SERRAJE VACUNO
Precio: 3.75
Par de guantes de protección para riesgos mecánicos medios, fabricado en piel serraje vacuno con refuerzo en uñeros y nudillos, según R.D. 773/97 y marcado CE según R.D. 1407/92. Medida la unidad en obra.

| Código | Ud | Descripción | Rendimiento | Precio | Importe |
|---|---|---|---|---|---|
| HC04220 | u | PAR DE GUANTES RIESGOS MECÁNICOS MEDIOS PIEL SERRAJE | 1 | 3.75 | 3.75 |
|  |  | Total |  |  | 3.75 |

**19SIM90004** u PAR GUANTES CONTRA ACEITES Y GRASA NITRILO
Precio: 1.35
Par de guantes de protección contra aceites y grasa fabricado en algodón con recubrimiento de nitrilo, según R.D. 773/97 y marcado CE según R.D. 1407/92. Medida la unidad en obra.

| Código | Ud | Descripción | Rendimiento | Precio | Importe |
|---|---|---|---|---|---|
| HC04300 | u | PAR DE GUANTES RIESGOS ACEITES NITRILO | 1 | 1.35 | 1.35 |
|  |  | Total |  |  | 1.35 |

**19SIM90005** u PAR GUANTES DE PROTECCCIÓN DE NEOPRENO
Precio: 1.88
Par de guantes de protección, fabricado en neopreno, según R.D. 773/97 y marcado CE según R.D. 1407/92. Medida la unidad en obra.

| Código | Ud | Descripción | Rendimiento | Precio | Importe |
|---|---|---|---|---|---|
| HC04400 | u | PAR DE GUANTES NEOPRENO | 1 | 1.88 | 1.88 |
|  |  | Total |  |  | 1.88 |

**19SIM90006** u PAR GUANTES PROTEC. SOLDADURA, SERRAJE. MANGA
Precio: 3
Par de guantes de protección en trabajos de soldadura fabricado en serraje con manga, según R.D. 773/97 y marcado CE según R.D. 1407/92. Medida la unidad en obra.

| Código | Ud | Descripción | Rendimiento | Precio | Importe |
|---|---|---|---|---|---|
| HC04500 | u | PAR DE GUANTES SOLDADURA SERRAJE MANGA | 1 | 3 | 3.00 |
|  |  | Total |  |  | 3 |

**19SIM90007** u PAR GUANTES PROTEC. RIESGOS TÉRMICOS
Precio: 2.97
Par de guantes de protección en trabajos contra riesgos térmicos fabricado en cuero serraje con manga, según R.D. 773/97 y marcado CE según R.D. 1407/92. Medida la unidad en obra.

| Código | Ud | Descripción | Rendimiento | Precio | Importe |
|---|---|---|---|---|---|
| HC04600 | u | PAR DE GUANTES RIESGOS TÉRMICOS SERRAJE MANGA | 1 | 2.97 | 2.97 |
|  |  | Total |  |  | 2.97 |

**19SIM90008** u PAR GUANTES PROTEC. RIESGOS QUÍM. LÁTEX
Precio: 1.15
Par de guantes de protección contra riesgos químicos, fabricado en látex natural, según R.D. 773/97 y marcado CE según R.D. 1407/92. Medida la unidad en obra.

| Código | Ud | Descripción | Rendimiento | Precio | Importe |
|---|---|---|---|---|---|
| HC04700 | u | PAR DE GUANTES RIESGOS QUÍMICOS LATEX | 1 | 1.15 | 1.15 |
|  |  | Total |  |  | 1.15 |

**19SIM90009** u PAR GUANTES PROTEC. RIESGOS QUÍM. LÁTEX. Y NEOPRENO
Precio: 6.15
Par de guantes de protección contra riesgos químicos, fabricado con doble revestimiento de látex y neopreno, según R.D. 773/97 y marcado CE según R.D. 1407/92. Medida la unidad en obra.

| Código | Ud | Descripción | Rendimiento | Precio | Importe |
|---|---|---|---|---|---|
| HC04710 | u | PAR DE GUANTES RIESGOS QUÍMICOS LATEX Y NEOPRENO | 1 | 6.15 | 6.15 |
|  |  | Total |  |  | 6.15 |

**19SIM90010** u PAR GUANTES PROTEC. RIESGOS QUÍMICOS
Precio: 3.15
Par de guantes de protección contra riesgos químicos, fabricado en nitrilo, según R.D. 773/97 y marcado CE según R.D. 1407/92. Medida la unidad en obra.

| Código | Ud | Descripción | Rendimiento | Precio | Importe |
|---|---|---|---|---|---|
| HC04720 | u | PAR DE GUANTES RIESGOS QUÍMICOS NITRILO | 1 | 3.15 | 3.15 |
|  |  | Total |  |  | 3.15 |

**19SIM90011** u PAR GUANTES PROTEC. ELÉCTRICA CLASE 00
Precio: 26.85
Par de guantes de protección eléctrica de baja tensión, 2500 V clase 00, fabricado con material látex natural, según R.D. 773/97 y marcado CE según R.D. 1407/92. Medida la unidad en obra.

| Código | Ud | Descripción | Rendimiento | Precio | Importe |
|---|---|---|---|---|---|
| HC04800 | u | PAR DE GUANTES AISLANTES BT. 2500 V | 1 | 26.85 | 26.85 |
|  |  | Total |  |  | 26.85 |

**19SIM90012** u PAR GUANTES PROTEC. ELÉCTRICA CLASE 0
Precio: 32.75
Par de guantes de protección eléctrica de baja tensión, 5000 V clase 0, fabricado con material látex natural, según R.D. 773/97 y marcado CE según R.D. 1407/92. Medida la unidad en obra.

| Código | Ud | Descripción | Rendimiento | Precio | Importe |
|---|---|---|---|---|---|
| HC04810 | u | PAR DE GUANTES AISLANTES BT. 5000 V | 1 | 32.75 | 32.75 |
|  |  | Total |  |  | 32.75 |

**19SIM90013** u PAR GUANTES PROTEC. ELÉCTRICA CLASE 3
Precio: 40.62
Par de guantes de protección eléctrica de baja tensión, 30000 V clase 3, fabricado con material látex natural, según R.D. 773/97 y marcado CE según R.D. 1407/92. Medida la unidad en obra.

| Código | Ud | Descripción | Rendimiento | Precio | Importe |
|---|---|---|---|---|---|
| HC04820 | u | PAR DE GUANTES AISLANTES BT. 30000 V | 1 | 40.62 | 40.62 |
|  |  | Total |  |  | 40.62 |

###### 19SIP Pies

**19SIP50001** u PAR DE BOTAS MEDIA CAÑA IMPERMEABLE
Precio: 7.89
Par de botas de media caña impermeable, fabricados en PVC, según R.D. 773/97 y marcado CE según R.D. 1407/92. Medida la unidad en obra.

| Código | Ud | Descripción | Rendimiento | Precio | Importe |
|---|---|---|---|---|---|
| HC00650 | u | PAR DE BOTAS AGUA PVC | 1 | 7.89 | 7.89 |
|  |  | Total |  |  | 7.89 |

**19SIP50002** u PAR DE BOTAS CAÑA ALTA IMPERM. PLANTILLA Y PUNTERA MET.
Precio: 10.59
Par de botas de caña alta impermeable, plantilla y puntera metálica, fabricados en PVC, según R.D. 773/97 y marcado CE según R.D. 1407/92. Medida la unidad en obra.

| Código | Ud | Descripción | Rendimiento | Precio | Importe |
|---|---|---|---|---|---|
| HC00660 | u | PAR DE BOTAS AGUA PVC PUNTERA Y PLANTILLA METAL | 1 | 10.59 | 10.59 |
|  |  | Total |  |  | 10.59 |

**19SIP50003** u PAR DE POLAINAS PARA TRABAJOS DE SOLDADURA
Precio: 11.15
Par de polainas para trabajos de soldadura, fábricada en cuero de serraje vacuno sistema de sujección debajo del calzado según R.D. 773/97 y marcado CE según R.D. 1407/92. Medida la unidad en obra.

| Código | Ud | Descripción | Rendimiento | Precio | Importe |
|---|---|---|---|---|---|
| HC00670 | u | PAR DE POLAINAS DE CUERO | 1 | 11.15 | 11.15 |
|  |  | Total |  |  | 11.15 |

**19SIP90001** u PAR ZAPATOS SEGURIDAD PIEL AFELPADA, PLANTILLA Y PUNTERA MET.
Precio: 18.67
Par de zapatos de seguridad contra riesgos mecánicos, fabricados en piel afelpada, plantilla y puntera metálica, piso antideslizante según R.D. 773/97 y marcado CE según R.D. 1407/92. Medida la unidad en obra.

| Código | Ud | Descripción | Rendimiento | Precio | Importe |
|---|---|---|---|---|---|
| HC06300 | u | PAR DE ZAPATOS PIEL AFELPADA PLANTILLA Y PUNTERA METAL | 1 | 18.67 | 18.67 |
|  |  | Total |  |  | 18.67 |

**19SIP90002** u PAR ZAPATOS SEGURIDAD PIEL FLOR HIDR. PLANTILLA Y PUNTERA MET.
Precio: 20.02
Par de zapatos de seguridad contra riesgos mecánicos, fabricados en piel flor hidrofugada, plantilla y puntera metálica, piso antideslizante, según R.D. 773/97 y marcado CE según R.D. 1407/92. Medida la unidad en obra.

| Código | Ud | Descripción | Rendimiento | Precio | Importe |
|---|---|---|---|---|---|
| HC06310 | u | PAR DE ZAPATOS PIEL HIDROFUGADA PLANTILLA Y PUNTERA METAL | 1 | 20.02 | 20.02 |
|  |  | Total |  |  | 20.02 |

**19SIP90003** u PAR ZAPATOS SEGURIDAD PIEL, PLANTILLA TEXON, PUNTERA MET.
Precio: 22.31
Par de zapatos de seguridad contra riesgos mecánicos, fabricados en piel, acolchado trasero, plantilla texón, puntera metálica, suelo antideslizante, según R.D. 773/97 y marcado CE según R.D. 1407/92. Medida la unidad en obra.

| Código | Ud | Descripción | Rendimiento | Precio | Importe |
|---|---|---|---|---|---|
| HC06320 | u | PAR DE ZAPATOS PIEL ACOLCHADA PLANTILLA Y PUNTERA METAL | 1 | 22.31 | 22.31 |
|  |  | Total |  |  | 22.31 |

**19SIP90004** u PAR ZAPATOS SEGURIDAD SERRAJE PUNTERA Y PLANTILLA NO MET.
Precio: 25.93
Par de zapatos de seguridad contra riesgos mecánicos, fabricado en serraje transpirable, puntera y plantilla no metálica, piso antideslizante según R.D. 773/97 y marcado CE según R.D. 1407/92. Medida la unidad en obra.

| Código | Ud | Descripción | Rendimiento | Precio | Importe |
|---|---|---|---|---|---|
| HC06330 | u | PAR DE ZAPATOS SERRAJE PLANTILLA Y PUNTERA NO METAL | 1 | 25.93 | 25.93 |
|  |  | Total |  |  | 25.93 |

**19SIP90005** u PAR BOTAS SEGURIDAD PIEL AFELPADA
Precio: 19.2
Par de botas de seguridad de piel afelpada, piso antideslizante, según R.D. 773/97 y marcado CE según R.D. 1407/92. Medida la unidad en obra.

| Código | Ud | Descripción | Rendimiento | Precio | Importe |
|---|---|---|---|---|---|
| HC00600 | u | PAR DE BOTAS SEGURIDAD AF. PIEL | 1 | 19.2 | 19.20 |
|  |  | Total |  |  | 19.2 |

**19SIP90006** u PAR BOTAS SEGURIDAD PIEL GRABADA, PLANTILLA Y PUNTERA MET.
Precio: 20.2
Par de botas de seguridad contra riesgos mecánicos, fabricados en piel grabada, plantilla y puntera metálica, piso antideslizante, según R.D. 773/97 y marcado CE según R.D. 1407/92. Medida la unidad en obra.

| Código | Ud | Descripción | Rendimiento | Precio | Importe |
|---|---|---|---|---|---|
| HC00610 | u | PAR DE BOTAS SEGURIDAD PIEL GRIESGOS PUNT. Y PLANT. METAL | 1 | 20.2 | 20.20 |
|  |  | Total |  |  | 20.2 |

**19SIP90007** u PAR BOTAS SEGURIDAD PIEL FLOR HIDROF. PLANTILLA Y PUNTERA MET.
Precio: 24.2
Par de botas de seguridad contra riesgos mecánicos, fabricados en piel flor hidrofugada, plantilla y puntera metálica, piso antideslizante, según R.D. 773/97 y marcado CE según R.D. 1407/92. Medida la unidad en obra.

| Código | Ud | Descripción | Rendimiento | Precio | Importe |
|---|---|---|---|---|---|
| HC00620 | u | PAR DE BOTAS SEGURIDAD PIEL HID. PUNT. Y PLANT. METAL | 1 | 24.2 | 24.20 |
|  |  | Total |  |  | 24.2 |

**19SIP90008** u PAR BOTAS SEGURIDAD PIEL SERRAJE, PUNTERA MET.
Precio: 25.12
Par de botas de seguridad y protección especial metatarsal flexible contra riesgos mecánicos, fabricados en piel serraje, puntera metálica, piso antideslizante, según R.D. 773/97 y marcado CE según R.D. 1407/92. Medida la unidad en obra.

| Código | Ud | Descripción | Rendimiento | Precio | Importe |
|---|---|---|---|---|---|
| HC00630 | u | PAR DE BOTAS SEGURIDAD SERRAJE PUNT. Y METAL | 1 | 25.12 | 25.12 |
|  |  | Total |  |  | 25.12 |

**19SIP90009** u PAR BOTAS SEGURIDAD SERRAJE, PUNTERA Y PLANTILLA NO MET.
Precio: 26.35
Par de botas de seguridad contra riesgos mecánicos, fabricado en serraje transpirable, puntera y plantilla no metálica, piso antideslizante según R.D. 773/97 y marcado CE según R.D. 1407/92. Medida la unidad en obra.

| Código | Ud | Descripción | Rendimiento | Precio | Importe |
|---|---|---|---|---|---|
| HC00640 | u | PAR DE BOTAS SEGURIDAD SERRAJE PUNT. Y PLANT. NO METAL | 1 | 26.35 | 26.35 |
|  |  | Total |  |  | 26.35 |

###### 19SIT Tronco, piernas y brazos

**19SIT90001** u MANDIL PARA TRABAJOS DE SOLDADURA
Precio: 3.23
Mandil para trabajos de soldadura, fabricado en cuero con sujección a cuello y cintura a traves de tiras según R.D. 773/97 y marcado CE según R.D. 1407/92. Medida la unidad en obra.

| Código | Ud | Descripción | Rendimiento | Precio | Importe |
|---|---|---|---|---|---|
| HC05100 | u | MANDIL PARA TRABAJOS DE SOLDADURA | 1 | 3.23 | 3.23 |
|  |  | Total |  |  | 3.23 |

**19SIT90002** u ARNÉS ANTICAÍDAS DE POLIÉSTER
Precio: 20.83
Arnés anticaídas de poliéster, anillas de acero, cuerda de longitud y mosquetón de acero, con hombreras y perneras regulables según R.D. 773/97 y marcado CE según R.D. 1407/92. Medida la unidad en obra.

| Código | Ud | Descripción | Rendimiento | Precio | Importe |
|---|---|---|---|---|---|
| HC02300 | u | ARNES DE SEGURIDAD DE SUJECIÓN POLIESTER | 1 | 20.83 | 20.83 |
|  |  | Total |  |  | 20.83 |

**19SIT90003** u ARNÉS ANTICAÍDAS DE POLIAMIDA
Precio: 55.92
Arnés anticaídas de poliamida, anillas de acero, cuerda de longitud y mosquetón de acero, con hombreras y perneras regulables según R.D. 773/97 y marcado CE según R.D. 1407/92. Medida la unidad en obra.

| Código | Ud | Descripción | Rendimiento | Precio | Importe |
|---|---|---|---|---|---|
| HC02200 | u | ARNES DE SEGURIDAD DE SUJECIÓN POLIAMIDA | 1 | 55.92 | 55.92 |
|  |  | Total |  |  | 55.92 |

**19SIT90006** u CINTURÓN DE SEGURIDAD POLIÉSTER
Precio: 42.9
Cinturón de seguridad de sujección fabricado en poliéster, doble anillaje, hebillas de acero galvanizado, cuerda de amarre de 1 m de longitud y mosquetón de acero según R.D. 773/97 y marcado CE según R.D. 1407/92. Medida la unidad en obra.

| Código | Ud | Descripción | Rendimiento | Precio | Importe |
|---|---|---|---|---|---|
| HC02100 | u | CINTURÓN DE SEGURIDAD DE SUJECIÓN DOBLE ANILLAJE | 1 | 42.9 | 42.90 |
|  |  | Total |  |  | 42.9 |

**19SIT90007** u CINTURÓN ANTILUMBAGO
Precio: 10.84
Cinturón antilumbago de hebillas para protección de la zona dorsolumbar fabricado con lona con forro interior y bandas de refuerzos en cuero flor, según R.D. 773/97 y marcado CE según R.D. 1407/92. Medida la unidad en obra.

| Código | Ud | Descripción | Rendimiento | Precio | Importe |
|---|---|---|---|---|---|
| HC01800 | u | CINTURÓN ANTILUMBAGO | 1 | 10.84 | 10.84 |
|  |  | Total |  |  | 10.84 |

**19SIT90008** u CHALECO REFLECTANTE POLIÉSTER, SEGURIDAD VIAL
Precio: 2.5
Chaleco reflectante confeccionado con tejido fluorescente y tiras de tela reflectante 100% poliéster, para seguridad vial en general según R.D. 773/97 y marcado CE según R.D. 1407/92. Medida la unidad en obra.

| Código | Ud | Descripción | Rendimiento | Precio | Importe |
|---|---|---|---|---|---|
| HC01600 | u | CHALECO REFLECTANTE | 1 | 2.5 | 2.50 |
|  |  | Total |  |  | 2.5 |

###### 19SIW Varios

**19SIW00001** u DISPOSITIVO ANTICAÍDA ASCENSOS Y DESCENSOS
Precio: 40.63
Dispositivo anticaída para ascensos y descensos verticales, compuesto por elemento metálico deslizante con bloqueo instantaneo en caso de caída y cuerda de amarre a cinturón de 10 mm de diám. y 4 m de longitud con mosquetón homologado según n.T.R., según R.D. 773/97 y marcado CE según R.D. 1407/92. Medida la unidad en obra.

| Código | Ud | Descripción | Rendimiento | Precio | Importe |
|---|---|---|---|---|---|
| HC02600 | u | DISPOSITIVO ANTICAIDA DESLIZANTE | 0.5 | 81.25 | 40.63 |
|  |  | Total |  |  | 40.63 |

**19SIW90001** u CARTUCHO CREMA PROTECTORA SOLAR
Precio: 1.87
Cartucho de crema protectora solar de 500 ml para uso industrial según R.D. 773/97 y marcado CE según R.D. 1407/92. Medida la unidad en obra.

| Código | Ud | Descripción | Rendimiento | Precio | Importe |
|---|---|---|---|---|---|
| HC09900 | u | CARTUCHO DE 500 ml DE CREMA PROTECTORA SOLAR | 1 | 1.87 | 1.87 |
|  |  | Total |  |  | 1.87 |

**19SIW90002** m CUERDA GUÍA DISPOSITIVO ANTICAÍDA NYLON 16 mm
Precio: 3.59
Cuerda guía para dispositivo anticaída deslizante, en nylon de 16 mm de diám., montada sobre puntos de anclaje ya existentes, incluso p.p. de desmontaje, según R.D. 773/97 y marcado CE según R.D. 1407/92. Medida la longitud ejecutada.

| Código | Ud | Descripción | Rendimiento | Precio | Importe |
|---|---|---|---|---|---|
| TO02100 | h | OFICIAL 1ª | 0.05 | 19.85 | 0.99 |
| TP00100 | h | PEÓN ESPECIAL | 0.05 | 18.9 | 0.95 |
| HC02400 | m | CUERDA GUIA ANTICAIDA DIAM. 16 mm | 1 | 1.65 | 1.65 |
|  |  | Total |  |  | 3.59 |

**19SIW90003** u CUERDA DE SEGURIDAD POLIAMIDA DIÁM. 14 mm 50 m
Precio: 79.04
Cuerda de seguridad de poliamida 6 de diám. 14 mm hasta 50 m longitud, incluso anclaje formado por redondo normal de diám. 16 mm, incluso p.p. de desmontaje, según R.D. 773/97 y marcado CE según R.D. 1407/92. Medida la cantidad ejecutada.

| Código | Ud | Descripción | Rendimiento | Precio | Importe |
|---|---|---|---|---|---|
| TO02200 | h | OFICIAL 2ª | 0.17 | 19.35 | 3.29 |
| HC02500 | m | CUERDA SEGURIDAD DIAM. 14 mm | 50 | 1.5 | 75.00 |
| HC06200 | u | SOPORTE CUERDA | 1 | 0.6 | 0.60 |
| WW00400 | u | PEQUEÑO MATERIAL | 0.5 | 0.3 | 0.15 |
|  |  | Total |  |  | 79.04 |

**19SIW90004** u CUERDA DE SEGURIDAD POLIAMIDA DIÁM. 14 mm 25 m
Precio: 41.54
Cuerda de seguridad de poliamida 6 de diám. 14 mm hasta 25 m de longitud, incluso anclaje formado por redondo normal de diám. 16 mm, incluso p.p. de desmontaje, según R.D. 773/97 y marcado CE según R.D. 1407/92. Medida la cantidad ejecutada.

| Código | Ud | Descripción | Rendimiento | Precio | Importe |
|---|---|---|---|---|---|
| TO02200 | h | OFICIAL 2ª | 0.17 | 19.35 | 3.29 |
| HC02500 | m | CUERDA SEGURIDAD DIAM. 14 mm | 25 | 1.5 | 37.50 |
| HC06200 | u | SOPORTE CUERDA | 1 | 0.6 | 0.60 |
| WW00400 | u | PEQUEÑO MATERIAL | 0.5 | 0.3 | 0.15 |
|  |  | Total |  |  | 41.54 |

**19SIW90005** m CUERDA DE SEGURIDAD POLIAMIDA DIÁM. 10,5 mm
Precio: 2.96
Cuerda de seguridad semiestatica de poliamida de diám. 10,5 mm, incluso p.p. de desmontaje,según R.D. 773/97 y marcado CE según R.D. 1407/92. Medida la longitud ejecutada.

| Código | Ud | Descripción | Rendimiento | Precio | Importe |
|---|---|---|---|---|---|
| TO02100 | h | OFICIAL 1ª | 0.05 | 19.85 | 0.99 |
| TP00100 | h | PEÓN ESPECIAL | 0.05 | 18.9 | 0.95 |
| HC02510 | m | CUERDA SEGURIDAD ANTIESTATICA DIAM. 10,5 mm | 1 | 1.02 | 1.02 |
|  |  | Total |  |  | 2.96 |

**19SIW90006** m LÍNEA DE VIDA HORIZONTAL FLEXIBLE POLIÉSTER
Precio: 4.59
Línea de vida horizontal flexible de fibra de poliéster recubierta con neopreno, capa interior roja para detección visual al desgaste, según R.D. 773/97 y marcado CE según R.D. 1407/92. Medida la longitud ejecutada

| Código | Ud | Descripción | Rendimiento | Precio | Importe |
|---|---|---|---|---|---|
| TO02100 | h | OFICIAL 1ª | 0.05 | 19.85 | 0.99 |
| TP00100 | h | PEÓN ESPECIAL | 0.05 | 18.9 | 0.95 |
| HC02520 | m | LINEA DE VIDA HORIZONTAL DE POLIESTER | 1 | 2.65 | 2.65 |
|  |  | Total |  |  | 4.59 |

**19SIW90020** u TRAJE DE PROTECCIÓN CONTRA LA LLUVIA POLIÉSTER
Precio: 4.65
Traje de protección contra la lluvia confeccionado de PVC y con soporte de poliéster según R.D. 773/97 y marcado CE según R.D. 1407/92. Medida la unidad en obra.

| Código | Ud | Descripción | Rendimiento | Precio | Importe |
|---|---|---|---|---|---|
| HC01610 | u | TRAJE DE PROTECCIÓN LLUVIA | 1 | 4.65 | 4.65 |
|  |  | Total |  |  | 4.65 |

**19SIW90030** u TRAJE DESECHABLE PROTECCIÓN QUÍMICA
Precio: 4.93
Traje desechable con protección quimica, contra la pintura y amianto confeccionado de PVC según R.D. 773/97 y marcado CE según R.D. 1407/92. Medida la unidad en obra.

| Código | Ud | Descripción | Rendimiento | Precio | Importe |
|---|---|---|---|---|---|
| HC01620 | u | TRAJE DE PROTECCIÓN PINTURA AMIANTO | 1 | 4.93 | 4.93 |
|  |  | Total |  |  | 4.93 |

##### 19SS Señalizaciones y acotamientos

###### 19SSA Acotamiento

**19SSA00001** u CONO DE BALIZAMIENTO REFLECTANTE DE 0,50 m
Precio: 2.47
Cono de balizamiento reflectante de 0,50 m, incluso colocación de acuerdo con las especificaciones y modelos del R.D. 485/97, valorado en función del número óptimo de utilizaciones. Medida la cantidad ejecutada.

| Código | Ud | Descripción | Rendimiento | Precio | Importe |
|---|---|---|---|---|---|
| TP00100 | h | PEÓN ESPECIAL | 0.05 | 18.9 | 0.95 |
| HS00100 | u | CONO BALIZAMIENTO REFLEC. 0,50 m | 0.1 | 15.24 | 1.52 |
|  |  | Total |  |  | 2.47 |

**19SSA00011** u LÁMPARA INTERMITENTE CON CELULA FOTOELÉCTRICA
Precio: 7.98
Lámpara intermitente con celula fotoeléctrica sin pilas, incluso colocación de acuerdo con las especificaciones y modelos del R.D. 485/97. Medida la cantidad ejecutada.

| Código | Ud | Descripción | Rendimiento | Precio | Importe |
|---|---|---|---|---|---|
| TP00100 | h | PEÓN ESPECIAL | 0.05 | 18.9 | 0.95 |
| HS03100 | u | LÁMPARA INTERMITENTE (SIN PILAS) | 0.2 | 35.16 | 7.03 |
|  |  | Total |  |  | 7.98 |

**19SSA00021** u LÁMPARA INTERMITENTE (SIN PILAS) SOBRE TRIPODE AC. GALV.
Precio: 10.09
Lámpara intermitente con celula fotoeléctrica sin pilas, sobre trípode de acero galvanizado, incluso colocación de acuerdo con las especificaciones y modelos del R.D. 485/97. Medida la cantidad ejecutada.

| Código | Ud | Descripción | Rendimiento | Precio | Importe |
|---|---|---|---|---|---|
| TP00100 | h | PEÓN ESPECIAL | 0.1 | 18.9 | 1.89 |
| HS03100 | u | LÁMPARA INTERMITENTE (SIN PILAS) | 0.2 | 35.16 | 7.03 |
| HS03300 | u | TRÍPODE LÁMPARA INTERMITENTE | 0.1 | 11.73 | 1.17 |
|  |  | Total |  |  | 10.09 |

**19SSA00029** u PILA PARA LÁMPARA INTERMITENTE CON CÉLULA FOTOELÉCTRICA
Precio: 7.2
Pila para lámpara intermitente con celula fotoeléctrica, incluso colocación, valorada en función del número óptimo de utilizaciones. Medida la cantidad ejecutada.

| Código | Ud | Descripción | Rendimiento | Precio | Importe |
|---|---|---|---|---|---|
| TP00100 | h | PEÓN ESPECIAL | 0.05 | 18.9 | 0.95 |
| HS03200 | u | PILA PARA LÁMPARA | 1 | 6.25 | 6.25 |
|  |  | Total |  |  | 7.2 |

**19SSA00031** u HITO BALIZAMIENTO REFLECTANTE (PIQUETAS) 10X28 cm
Precio: 4.7
Hito de balizamiento reflectante (piquetas) de 10x28 cm, incluso colocación de acuerdo con las especificaciones y modelos del R.D. 485/97. Medida la cantidad ejecutada.

| Código | Ud | Descripción | Rendimiento | Precio | Importe |
|---|---|---|---|---|---|
| TP00100 | h | PEÓN ESPECIAL | 0.1 | 18.9 | 1.89 |
| HS03000 | u | HITOS BALIZAMIENTO REFLECTANTES 10x80 cm | 0.33 | 8.5 | 2.81 |
|  |  | Total |  |  | 4.7 |

**19SSA00041** m CORDÓN DE BALIZAMIENTO REFLECTANTE
Precio: 4.27
Cordón de balizamiento reflectante, sobre soporte de acero de diámetro 10 mm, incluso colocación de acuerdo con las especificaciones y modelos del R.D. 485/97. Medida la longitud ejecutada.

| Código | Ud | Descripción | Rendimiento | Precio | Importe |
|---|---|---|---|---|---|
| TP00100 | h | PEÓN ESPECIAL | 0.15 | 18.9 | 2.84 |
| HS02800 | m | CORDÓN BALIZAMIENTO | 1.1 | 1.18 | 1.30 |
| HS02900 | u | SOPORTE CORDÓN BALIZAMIENTO | 0.2 | 0.63 | 0.13 |
|  |  | Total |  |  | 4.27 |

**19SSA00051** m VALLA METÁLICA PARA ACOTAMIENTO DE ESPACIOS, ELEM. MET.
Precio: 1.58
Valla metálica para acotamiento de espacios, formada por elementos metálicos autónomos normalizados de 2,50x1,10 m, incluso montaje y desmontaje de los mismos. Medida la longitud ejecutada.

| Código | Ud | Descripción | Rendimiento | Precio | Importe |
|---|---|---|---|---|---|
| TP00100 | h | PEÓN ESPECIAL | 0.04 | 18.9 | 0.76 |
| HS03400 | u | VALLA AUTÓNOMA NORMALIZADA METÁLICA | 0.013 | 63.29 | 0.82 |
|  |  | Total |  |  | 1.58 |

**19SSA00100** m2 CERRAMIENTO PROV. OBRA, PANEL MALLA GALV. SOPORT. PREFABR.
Precio: 9.16
Cerramiento provisional de obra, realizado con postes cada 3 m de perfiles tubulares galvanizados de 50 mm de diám. interior, panel rígido de malla galvanizada y p.p. de piezas prefabricadas de hormigón moldeado para apoyo y alojamiento de postes y ayudas de albañilería. Medida la superficie ejecutada.

| Código | Ud | Descripción | Rendimiento | Precio | Importe |
|---|---|---|---|---|---|
| TO00100 | h | OF. 1ª ALBAÑILERÍA | 0.015 | 19.85 | 0.30 |
| TP00100 | h | PEÓN ESPECIAL | 0.03 | 18.9 | 0.57 |
| CA02500 | kg | ACERO GALVANIZADO EN CALIENTE | 0.133 | 3.7 | 0.49 |
| HS02150 | u | BASE HORMIGÓN CERRAMIENTO PROV. | 0.133 | 4.22 | 0.56 |
| UU01510 | m2 | MALLA GALV. ELECTROSOLDADA EN PANELES RÍGIDOS | 1 | 7.24 | 7.24 |
|  |  | Total |  |  | 9.16 |

**19SSA90052** m VALLA METÁLICA PARA ACOTAMIENTO DE ESPACIOS, ELEM. PVC
Precio: 0.95
Valla metálica para acotamiento de espacios, formada por elementos de PVC autónomos normalizados de 1,50x1,10 m, incluso montaje y desmontaje de los mismos. Medida la longitud ejecutada.

| Código | Ud | Descripción | Rendimiento | Precio | Importe |
|---|---|---|---|---|---|
| TP00100 | h | PEÓN ESPECIAL | 0.04 | 18.9 | 0.76 |
| HS03401 | u | VALLA AUTÓNOMA NORMALIZADA PVC | 0.013 | 14.25 | 0.19 |
|  |  | Total |  |  | 0.95 |

**19SSA90101** m2 CERRAMIENTO PROV. OBRA, PANEL CHAPA GALV. SOPORT. PREFABR.
Precio: 9.84
Cerramiento provisional de obra, realizado con postes cada 3 m de perfiles galvanizados, panel rígido de chapa nervada galvanizada y p.p. cimentación, apoyo, alojamiento de postes y ayudas de albañilería. Medida la superficie ejecutada.

| Código | Ud | Descripción | Rendimiento | Precio | Importe |
|---|---|---|---|---|---|
| TO00100 | h | OF. 1ª ALBAÑILERÍA | 0.02 | 19.85 | 0.40 |
| TP00100 | h | PEÓN ESPECIAL | 0.1 | 18.9 | 1.89 |
| CW00200 | m2 | CHAPA NERVADA TROQUELADA DE ACERO GALVANIZADO | 1 | 3.97 | 3.97 |
| HS02100 | u | SOPORTE METALICO DIÁM. 50 mm | 0.133 | 17.98 | 2.39 |
| 02PBB00002 | m3 | EXC. POZOS TIERRA C. MEDIA, M. MANUALES, PROF. MAX. 1,50 m | 0.01 | 51.03 | 0.51 |
| 03HMM00002 | m3 | HORMIGÓN EN MASA HM-20/P/40/I EN CIMIENTOS | 0.01 | 67.52 | 0.68 |
|  |  | Total |  |  | 9.84 |

###### 19SSS Señalización

**19SSS90101** u SEÑAL METÁLICA "OBLIG. PROH." 42 cm, CON SOPORTE METÁLICO
Precio: 19.57
Señal de seguridad metálica tipo obligación o prohibición de 42 cm, con soporte metálico de 50 mm de diám., incluso colocación, de acuerdo R.D. 485/97 y p.p. de desmontaje. Medida la cantidad ejecutada.

| Código | Ud | Descripción | Rendimiento | Precio | Importe |
|---|---|---|---|---|---|
| TP00100 | h | PEÓN ESPECIAL | 0.1 | 18.9 | 1.89 |
| HS00800 | u | SEÑAL OBLIGACIÓN O PROHIBICIÓN 42 cm | 0.33 | 35.6 | 11.75 |
| HS02100 | u | SOPORTE METALICO DIÁM. 50 mm | 0.33 | 17.98 | 5.93 |
|  |  | Total |  |  | 19.57 |

**19SSS90102** u SEÑAL METÁLICA "OBLIG. PROH." 42 cm, SIN SOPORTE
Precio: 12.7
Señal de seguridad metálica tipo obligación o prohibición de 42 cm, sin soporte metálico, incluso colocación y p.p. de desmontaje de acuerdo con R.D. 485/97. Medida la cantidad ejecutada.

| Código | Ud | Descripción | Rendimiento | Precio | Importe |
|---|---|---|---|---|---|
| TP00100 | h | PEÓN ESPECIAL | 0.05 | 18.9 | 0.95 |
| HS00800 | u | SEÑAL OBLIGACIÓN O PROHIBICIÓN 42 cm | 0.33 | 35.6 | 11.75 |
|  |  | Total |  |  | 12.7 |

**19SSS90111** u SEÑAL METÁLICA "ADVERTENCIA" 42 cm, CON SOPORTE METÁLICO
Precio: 27.16
Señal de seguridad metálica tipo advertencia de 42 cm, con soporte metálico de 50 mm de diám., incluso colocación, de acuerdo R.D. 485/97 y p.p. de desmontaje. Medida la cantidad ejecutada.

| Código | Ud | Descripción | Rendimiento | Precio | Importe |
|---|---|---|---|---|---|
| TP00100 | h | PEÓN ESPECIAL | 0.1 | 18.9 | 1.89 |
| HS00500 | u | SEÑAL ADVERTENCIA 42 cm | 0.33 | 58.6 | 19.34 |
| HS02100 | u | SOPORTE METALICO DIÁM. 50 mm | 0.33 | 17.98 | 5.93 |
|  |  | Total |  |  | 27.16 |

**19SSS90112** u SEÑAL METÁLICA "ADVERTENCIA" 42 cm, SIN SOPORTE
Precio: 20.29
Señal de seguridad metálica tipo advertencia de 42 cm, sin soporte metálico, incluso colocación y p.p. de desmontaje de acuerdo con R.D. 485/97. Medida la cantidad ejecutada.

| Código | Ud | Descripción | Rendimiento | Precio | Importe |
|---|---|---|---|---|---|
| TP00100 | h | PEÓN ESPECIAL | 0.05 | 18.9 | 0.95 |
| HS00500 | u | SEÑAL ADVERTENCIA 42 cm | 0.33 | 58.6 | 19.34 |
|  |  | Total |  |  | 20.29 |

**19SSS90121** u SEÑAL METÁLICA "SALV. Y SOCORR." 40x40 cm CON SOPORTE MET.
Precio: 25.71
Señal de seguridad metálica tipo "salv. y socorr." de 40x40 cm, con soporte metálico de 50 mm de diám., incluso colocación. de acuerdo con R.D. 485/97 y p.p. de desmontaje. Medida la cantidad ejecutada.

| Código | Ud | Descripción | Rendimiento | Precio | Importe |
|---|---|---|---|---|---|
| TP00100 | h | PEÓN ESPECIAL | 0.1 | 18.9 | 1.89 |
| HS00600 | u | SEÑAL CONTRAINCENDIOS O SALV. Y SOCORRISMO 40x40 cm | 0.33 | 54.2 | 17.89 |
| HS02100 | u | SOPORTE METALICO DIÁM. 50 mm | 0.33 | 17.98 | 5.93 |
|  |  | Total |  |  | 25.71 |

**19SSS90122** u SEÑAL METÁLICA "SALV. Y SOCORR." 60x40 cm CON SOPORTE MET.
Precio: 27.65
Señal de seguridad metálica tipo "salv. y socorr." de 60x40 cm, con soporte metálico de 50 mm de diám., incluso colocación, de acuerdo con R.D. 485/97 y p.p. de desmontaje. Medida la cantidad ejecutada.

| Código | Ud | Descripción | Rendimiento | Precio | Importe |
|---|---|---|---|---|---|
| TP00100 | h | PEÓN ESPECIAL | 0.1 | 18.9 | 1.89 |
| HS00700 | u | SEÑAL CONTRAINCENDIOS O SALV. Y SOCORRISMO 60x40 cm | 0.33 | 60.1 | 19.83 |
| HS02100 | u | SOPORTE METALICO DIÁM. 50 mm | 0.33 | 17.98 | 5.93 |
|  |  | Total |  |  | 27.65 |

**19SSS90123** u SEÑAL METÁLICA "SALV. Y SOCORR." 40x40 cm SIN SOPORTE
Precio: 18.84
Señal de seguridad metálica tipo "salv. y socorr." de 40x40 cm, sin soporte, incluso colocación. de acuerdo con R.D. 485/97 y p.p. de desmontaje. Medida la cantidad ejecutada.

| Código | Ud | Descripción | Rendimiento | Precio | Importe |
|---|---|---|---|---|---|
| TP00100 | h | PEÓN ESPECIAL | 0.05 | 18.9 | 0.95 |
| HS00600 | u | SEÑAL CONTRAINCENDIOS O SALV. Y SOCORRISMO 40x40 cm | 0.33 | 54.2 | 17.89 |
|  |  | Total |  |  | 18.84 |

**19SSS90124** u SEÑAL METÁLICA "SALV. Y SOCORR." 60x40 cm SIN SOPORTE
Precio: 20.78
Señal de seguridad metálica tipo "salv. y socorr." de 60x40 cm, sin soporte, incluso colocación, de acuerdo con R.D. 485/97 y p.p. de desmontaje. Medida la cantidad ejecutada.

| Código | Ud | Descripción | Rendimiento | Precio | Importe |
|---|---|---|---|---|---|
| TP00100 | h | PEÓN ESPECIAL | 0.05 | 18.9 | 0.95 |
| HS00700 | u | SEÑAL CONTRAINCENDIOS O SALV. Y SOCORRISMO 60x40 cm | 0.33 | 60.1 | 19.83 |
|  |  | Total |  |  | 20.78 |

**19SSS90131** u SEÑAL METÁLICA "CONTRAINCENDIOS" 40x40 cm CON SOPORTE MET.
Precio: 25.71
Señal de seguridad metálica tipo "contraincendios" de 40x40 cm, con soporte metálico de 50 mm de diám., incluso colocación. de acuerdo con R.D. 485/97 y p.p. de desmontaje. Medida la cantidad ejecutada.

| Código | Ud | Descripción | Rendimiento | Precio | Importe |
|---|---|---|---|---|---|
| TP00100 | h | PEÓN ESPECIAL | 0.1 | 18.9 | 1.89 |
| HS00600 | u | SEÑAL CONTRAINCENDIOS O SALV. Y SOCORRISMO 40x40 cm | 0.33 | 54.2 | 17.89 |
| HS02100 | u | SOPORTE METALICO DIÁM. 50 mm | 0.33 | 17.98 | 5.93 |
|  |  | Total |  |  | 25.71 |

**19SSS90132** u SEÑAL METÁLICA "CONTRAINCENDIOS" 60x40 cm CON SOPORTE MET.
Precio: 27.65
Señal de seguridad metálica tipo "contraincendios" de 60x40 cm, con soporte metálico de 50 mm de diám., incluso colocación, de acuerdo con R.D. 485/97 y p.p. de desmontaje. Medida la cantidad ejecutada.

| Código | Ud | Descripción | Rendimiento | Precio | Importe |
|---|---|---|---|---|---|
| TP00100 | h | PEÓN ESPECIAL | 0.1 | 18.9 | 1.89 |
| HS00700 | u | SEÑAL CONTRAINCENDIOS O SALV. Y SOCORRISMO 60x40 cm | 0.33 | 60.1 | 19.83 |
| HS02100 | u | SOPORTE METALICO DIÁM. 50 mm | 0.33 | 17.98 | 5.93 |
|  |  | Total |  |  | 27.65 |

**19SSS90133** u SEÑAL METÁLICA "CONTRAINCENDIOS" 40x40 cm SIN SOPORTE
Precio: 18.84
Señal de seguridad metálica tipo "contraincendios" de 40x40 cm, sin soporte, incluso colocación. de acuerdo con R.D. 485/97 y p.p. de desmontaje. Medida la cantidad ejecutada.

| Código | Ud | Descripción | Rendimiento | Precio | Importe |
|---|---|---|---|---|---|
| TP00100 | h | PEÓN ESPECIAL | 0.05 | 18.9 | 0.95 |
| HS00600 | u | SEÑAL CONTRAINCENDIOS O SALV. Y SOCORRISMO 40x40 cm | 0.33 | 54.2 | 17.89 |
|  |  | Total |  |  | 18.84 |

**19SSS90134** u SEÑAL METÁLICA "CONTRAINCENDIOS" 60x40 cm SIN SOPORTE
Precio: 20.78
Señal de seguridad metálica tipo "contraincendios" de 60x40 cm, sin soporte, incluso colocación, de acuerdo con R.D. 485/97 y p.p. de desmontaje. Medida la cantidad ejecutada.

| Código | Ud | Descripción | Rendimiento | Precio | Importe |
|---|---|---|---|---|---|
| TP00100 | h | PEÓN ESPECIAL | 0.05 | 18.9 | 0.95 |
| HS00700 | u | SEÑAL CONTRAINCENDIOS O SALV. Y SOCORRISMO 60x40 cm | 0.33 | 60.1 | 19.83 |
|  |  | Total |  |  | 20.78 |

**19SSS90201** u SEÑAL PVC. "OBLIG. PROH." 30 cm SOPORTE MET.
Precio: 8.79
Señal de seguridad PVC 2 mm tipos obligación o prohibición de 30 cm, con soporte metálico de 50 mm de diámetro, incluso colocación y p.p. de desmontaje de acuerdo con R.D. 485/97. Medida la cantidad ejecutada.

| Código | Ud | Descripción | Rendimiento | Precio | Importe |
|---|---|---|---|---|---|
| TP00100 | h | PEÓN ESPECIAL | 0.1 | 18.9 | 1.89 |
| HS01200 | u | SEÑAL PVC 30 cm | 0.33 | 2.93 | 0.97 |
| HS02100 | u | SOPORTE METALICO DIÁM. 50 mm | 0.33 | 17.98 | 5.93 |
|  |  | Total |  |  | 8.79 |

**19SSS90202** u SEÑAL PVC. "OBLIG. PROH." 30 cm SIN SOPORTE
Precio: 1.92
Señal de seguridad PVC 2 mm tipos obligación o prohibición de 30 cm, sin soporte metálico, incluso colocación, de acuerdo con R.D. 485/97 y p.p. de montaje. Medida la cantidad ejecutada.

| Código | Ud | Descripción | Rendimiento | Precio | Importe |
|---|---|---|---|---|---|
| TP00100 | h | PEÓN ESPECIAL | 0.05 | 18.9 | 0.95 |
| HS01200 | u | SEÑAL PVC 30 cm | 0.33 | 2.93 | 0.97 |
|  |  | Total |  |  | 1.92 |

**19SSS90211** u SEÑAL PVC. "ADVERTENCIA" 30 cm SOPORTE MET.
Precio: 8.79
Señal de seguridad PVC 2 mm tipo advertencia de 30 cm, con soporte metálico de 50 mm de diámetro, incluso colocación y p.p. de desmontaje de acuerdo con R.D. 485/97. Medida la cantidad ejecutada.

| Código | Ud | Descripción | Rendimiento | Precio | Importe |
|---|---|---|---|---|---|
| TP00100 | h | PEÓN ESPECIAL | 0.1 | 18.9 | 1.89 |
| HS01200 | u | SEÑAL PVC 30 cm | 0.33 | 2.93 | 0.97 |
| HS02100 | u | SOPORTE METALICO DIÁM. 50 mm | 0.33 | 17.98 | 5.93 |
|  |  | Total |  |  | 8.79 |

**19SSS90212** u SEÑAL PVC. "ADVERTENCIA " 30 cm SIN SOPORTE
Precio: 1.92
Señal de seguridad PVC 2 mm tipo advertencia de 30 cm, sin soporte metálico, incluso colocación, de acuerdo con R.D. 485/97 y p.p. de montaje. Medida la cantidad ejecutada.

| Código | Ud | Descripción | Rendimiento | Precio | Importe |
|---|---|---|---|---|---|
| TP00100 | h | PEÓN ESPECIAL | 0.05 | 18.9 | 0.95 |
| HS01200 | u | SEÑAL PVC 30 cm | 0.33 | 2.93 | 0.97 |
|  |  | Total |  |  | 1.92 |

**19SSS90221** u SEÑAL PVC. "CONTRAINCENDIOS" 30x30 cm SOP. MET.
Precio: 8.79
Señal de seguridad PVC 2 mm tipo contraincendios de 30x30 cm, con soporte metálico de 50 mm de diámetro, incluso colocación y p.p. de desmontaje de acuerdo con R.D. 485/97. Medida la cantidad ejecutada.

| Código | Ud | Descripción | Rendimiento | Precio | Importe |
|---|---|---|---|---|---|
| TP00100 | h | PEÓN ESPECIAL | 0.1 | 18.9 | 1.89 |
| HS01300 | u | SEÑAL PVC 30x30 cm | 0.33 | 2.93 | 0.97 |
| HS02100 | u | SOPORTE METALICO DIÁM. 50 mm | 0.33 | 17.98 | 5.93 |
|  |  | Total |  |  | 8.79 |

**19SSS90222** u SEÑAL PVC. "CONTRAINCENDIOS" 30x30 cm SIN SOPORTE
Precio: 1.92
Señal de seguridad PVC 2 mm tipo contraincendios de 30x30 cm, sin soporte metálico, incluso colocación, de acuerdo con R.D. 485/97 y p.p. de montaje. Medida la cantidad ejecutada.

| Código | Ud | Descripción | Rendimiento | Precio | Importe |
|---|---|---|---|---|---|
| TP00100 | h | PEÓN ESPECIAL | 0.05 | 18.9 | 0.95 |
| HS01300 | u | SEÑAL PVC 30x30 cm | 0.33 | 2.93 | 0.97 |
|  |  | Total |  |  | 1.92 |

**19SSS90223** u SEÑAL PVC. "CONTRAINCENDIOS" 50x25 cm SOP. MET.
Precio: 9.43
Señal de seguridad PVC 2 mm tipo contraincendios de 50x25 cm, con soporte metálico de 50 mm de diámetro, incluso colocación y p.p. de desmontaje de acuerdo con R.D. 485/97. Medida la cantidad ejecutada.

| Código | Ud | Descripción | Rendimiento | Precio | Importe |
|---|---|---|---|---|---|
| TP00100 | h | PEÓN ESPECIAL | 0.1 | 18.9 | 1.89 |
| HS01400 | u | SEÑAL PVC 50x25 cm | 0.33 | 4.89 | 1.61 |
| HS02100 | u | SOPORTE METALICO DIÁM. 50 mm | 0.33 | 17.98 | 5.93 |
|  |  | Total |  |  | 9.43 |

**19SSS90224** u SEÑAL PVC. "CONTRAINCENDIOS" 50x25 cm SIN SOPORTE
Precio: 2.56
Señal de seguridad PVC 2 mm tipo contraincendios de 50x25 cm, sin soporte metálico, incluso colocación, de acuerdo con R.D. 485/97 y p.p. de montaje. Medida la cantidad ejecutada.

| Código | Ud | Descripción | Rendimiento | Precio | Importe |
|---|---|---|---|---|---|
| TP00100 | h | PEÓN ESPECIAL | 0.05 | 18.9 | 0.95 |
| HS01400 | u | SEÑAL PVC 50x25 cm | 0.33 | 4.89 | 1.61 |
|  |  | Total |  |  | 2.56 |

**19SSS90231** u SEÑAL PVC. "SALV. Y SOCORRISMO" 30x30 cm SOP. MET.
Precio: 8.79
Señal de seguridad PVC 2 mm tipo salvamento y socorrismo de 30x30 cm, con soporte metálico de 50 mm de diámetro, incluso colocación y p.p. de desmontaje de acuerdo con R.D. 485/97. Medida la cantidad ejecutada.

| Código | Ud | Descripción | Rendimiento | Precio | Importe |
|---|---|---|---|---|---|
| TP00100 | h | PEÓN ESPECIAL | 0.1 | 18.9 | 1.89 |
| HS01300 | u | SEÑAL PVC 30x30 cm | 0.33 | 2.93 | 0.97 |
| HS02100 | u | SOPORTE METALICO DIÁM. 50 mm | 0.33 | 17.98 | 5.93 |
|  |  | Total |  |  | 8.79 |

**19SSS90232** u SEÑAL PVC. "SALV. Y SOCORRISMO" 30x30 cm SIN SOPORTE
Precio: 1.92
Señal de seguridad PVC 2 mm tipo salvamento y socorrismo de 30x30 cm, sin soporte metálico, incluso colocación, de acuerdo con R.D. 485/97 y p.p. de montaje. Medida la cantidad ejecutada.

| Código | Ud | Descripción | Rendimiento | Precio | Importe |
|---|---|---|---|---|---|
| TP00100 | h | PEÓN ESPECIAL | 0.05 | 18.9 | 0.95 |
| HS01300 | u | SEÑAL PVC 30x30 cm | 0.33 | 2.93 | 0.97 |
|  |  | Total |  |  | 1.92 |

**19SSS90233** u SEÑAL PVC. "SALV. Y SOCORRISMO" 50x25 cm SOP. MET.
Precio: 9.43
Señal de seguridad PVC 2 mm tipo salvamento y socorrismo de 50x25 cm, con soporte metálico de 50 mm de diámetro, incluso colocación y p.p. de desmontaje de acuerdo con R.D. 485/97. Medida la cantidad ejecutada.

| Código | Ud | Descripción | Rendimiento | Precio | Importe |
|---|---|---|---|---|---|
| TP00100 | h | PEÓN ESPECIAL | 0.1 | 18.9 | 1.89 |
| HS01400 | u | SEÑAL PVC 50x25 cm | 0.33 | 4.89 | 1.61 |
| HS02100 | u | SOPORTE METALICO DIÁM. 50 mm | 0.33 | 17.98 | 5.93 |
|  |  | Total |  |  | 9.43 |

**19SSS90234** u SEÑAL PVC. "SALV. Y SOCORRISMO" 50x25 cm SIN SOPORTE
Precio: 2.56
Señal de seguridad PVC 2 mm tipo salvamento y socorrismo de 50x25 cm, sin soporte metálico, incluso colocación, de acuerdo con R.D. 485/97 y p.p. de montaje. Medida la cantidad ejecutada.

| Código | Ud | Descripción | Rendimiento | Precio | Importe |
|---|---|---|---|---|---|
| TP00100 | h | PEÓN ESPECIAL | 0.05 | 18.9 | 0.95 |
| HS01400 | u | SEÑAL PVC 50x25 cm | 0.33 | 4.89 | 1.61 |
|  |  | Total |  |  | 2.56 |

**19SSS90301** u SEÑAL PVC. "SEÑALES INDICADORAS" 30x30 cm SOP. MET.
Precio: 10.75
Señal de seguridad PVC 2 mm tipo señales indicadoras de 30x30 cm con soporte de 50 mm de diámetro, incluso colocación y p.p. de desmontaje de acuerdo con R.D. 485/97. Medida la cantidad ejecutada.

| Código | Ud | Descripción | Rendimiento | Precio | Importe |
|---|---|---|---|---|---|
| TP00100 | h | PEÓN ESPECIAL | 0.1 | 18.9 | 1.89 |
| HS01300 | u | SEÑAL PVC 30x30 cm | 1 | 2.93 | 2.93 |
| HS02100 | u | SOPORTE METALICO DIÁM. 50 mm | 0.33 | 17.98 | 5.93 |
|  |  | Total |  |  | 10.75 |

**19SSS90302** u SEÑAL PVC. "SEÑALES INDICADORAS" 30x30 cm SIN SOPORTE
Precio: 3.88
Señal de seguridad PVC 2 mm tipo señales indicadoras de 30x30 cm sin soporte, incluso colocación y p.p. de desmontaje de acuerdo con R.D. 485/97. Medida la cantidad ejecutada.

| Código | Ud | Descripción | Rendimiento | Precio | Importe |
|---|---|---|---|---|---|
| TP00100 | h | PEÓN ESPECIAL | 0.05 | 18.9 | 0.95 |
| HS01300 | u | SEÑAL PVC 30x30 cm | 1 | 2.93 | 2.93 |
|  |  | Total |  |  | 3.88 |

###### 19SSW Varios

**19SSW90001** u SEÑAL DE PELIGRO REFLECTANTE DE 1,35 m
Precio: 27.83
Señal de peligro reflectante de 1,35 m, con trípode de acero galvanizado, incluso colocación de acuerdo con R.D. 485/97. Medida la cantidad ejecutada.

| Código | Ud | Descripción | Rendimiento | Precio | Importe |
|---|---|---|---|---|---|
| TP00100 | h | PEÓN ESPECIAL | 0.1 | 18.9 | 1.89 |
| HS01100 | u | SEÑAL PELIGRO 1,35 m TIPO A | 0.1 | 218.76 | 21.88 |
| HS02400 | u | TRÍPODE AC. GALV. SEÑAL T.A. 1,35 m | 0.1 | 40.63 | 4.06 |
|  |  | Total |  |  | 27.83 |

**19SSW90002** u SEÑAL DE PELIGRO REFLECTANTE DE 0,90 m
Precio: 12.98
Señal de peligro reflectante de 0,90 m, con trípode de acero galvanizado, incluso colocación de acuerdo con R.D. 485/97. Medida la cantidad ejecutada.

| Código | Ud | Descripción | Rendimiento | Precio | Importe |
|---|---|---|---|---|---|
| TP00100 | h | PEÓN ESPECIAL | 0.1 | 18.9 | 1.89 |
| HS01000 | u | SEÑAL PELIGRO 0,90 m TIPO A | 0.1 | 78.91 | 7.89 |
| HS02300 | u | TRÍPODE AC. GALV. SEÑAL T.A. 0,90 m | 0.1 | 32.04 | 3.20 |
|  |  | Total |  |  | 12.98 |

**19SSW90003** u SEÑAL DE PELIGRO REFLECTANTE DE 0,70 m
Precio: 11.42
Señal de peligro reflectante de 0,70 m, con trípode de acero galvanizado, incluso colocación de acuerdo con R.D. 485/97. Medida la cantidad ejecutada.

| Código | Ud | Descripción | Rendimiento | Precio | Importe |
|---|---|---|---|---|---|
| TP00100 | h | PEÓN ESPECIAL | 0.1 | 18.9 | 1.89 |
| HS00900 | u | SEÑAL PELIGRO 0,70 m TIPO A | 0.1 | 63.29 | 6.33 |
| HS02300 | u | TRÍPODE AC. GALV. SEÑAL T.A. 0,90 m | 0.1 | 32.04 | 3.20 |
|  |  | Total |  |  | 11.42 |

**19SSW90051** u SEÑAL PRECEPTIVA REFLECTANTE DE 1,20 m
Precio: 36.12
Señal preceptiva reflectante de 1,20 m, con trípode de acero galvanizado, incluso colocación de acuerdo con R.D. 485/97. Medida la cantidad ejecutada.

| Código | Ud | Descripción | Rendimiento | Precio | Importe |
|---|---|---|---|---|---|
| TP00100 | h | PEÓN ESPECIAL | 0.1 | 18.9 | 1.89 |
| HS01800 | u | SEÑAL PRECEPTIVA 1,20 m TIPO B | 0.1 | 269.55 | 26.96 |
| HS02700 | u | TRÍPODE AC. GALV. SEÑAL T.V. 1,20 m | 0.1 | 72.66 | 7.27 |
|  |  | Total |  |  | 36.12 |

**19SSW90052** u SEÑAL PRECEPTIVA REFLECTANTE DE 0,90 m
Precio: 21.35
Señal preceptiva reflectante de 0,90 m, con trípode de acero galvanizado, incluso colocación de acuerdo con R.D. 485/97. Medida la cantidad ejecutada.

| Código | Ud | Descripción | Rendimiento | Precio | Importe |
|---|---|---|---|---|---|
| TP00100 | h | PEÓN ESPECIAL | 0.1 | 18.9 | 1.89 |
| HS01700 | u | SEÑAL PRECEPTIVA 0,90 m TIPO B | 0.1 | 152.35 | 15.24 |
| HS02600 | u | TRÍPODE AC. GALV. SEÑAL T.V. 0,90 m | 0.1 | 42.19 | 4.22 |
|  |  | Total |  |  | 21.35 |

**19SSW90053** u SEÑAL PRECEPTIVA REFLECTANTE DE 0,60 m
Precio: 12.2
Señal preceptiva reflectante de 0,60 m, con trípode de acero galvanizado, incluso colocación de acuerdo con R.D. 485/97. Medida la cantidad ejecutada.

| Código | Ud | Descripción | Rendimiento | Precio | Importe |
|---|---|---|---|---|---|
| TP00100 | h | PEÓN ESPECIAL | 0.1 | 18.9 | 1.89 |
| HS01600 | u | SEÑAL PRECEPTIVA 0,60 m TIPO B | 0.1 | 71.1 | 7.11 |
| HS02500 | u | TRÍPODE AC. GALV. SEÑAL T.B. 0,60 m | 0.1 | 32.04 | 3.20 |
|  |  | Total |  |  | 12.2 |

**19SSW90101** u PANEL DIRECCIONAL PROVISIONAL REFLECTANTE 1,50x0,45 m
Precio: 21.24
Panel direccional provisional reflectante de 1,50x0,45 m, sobre soportes con base en T, incluso colocación de acuerdo con R.D. 485/97. Medida la cantidad ejecutada.

| Código | Ud | Descripción | Rendimiento | Precio | Importe |
|---|---|---|---|---|---|
| TP00100 | h | PEÓN ESPECIAL | 0.1 | 18.9 | 1.89 |
| HS00200 | u | PANEL DIRECCIONAL 1,50x0,45 m | 0.1 | 120.76 | 12.08 |
| HS02000 | u | SOPORTE EN "T" PARA PANELES DIRECCIONALES | 0.1 | 72.66 | 7.27 |
|  |  | Total |  |  | 21.24 |

**19SSW90102** u PANEL DIRECCIONAL PROVISIONAL REFLECTANTE 1,95x0,45 m
Precio: 25.21
Panel direccional provisional reflectante de 1,95x0,45 m, sobre soportes con base en T, incluso colocación de acuerdo R.D. 485/97. Medida la cantidad ejecutada.

| Código | Ud | Descripción | Rendimiento | Precio | Importe |
|---|---|---|---|---|---|
| TP00100 | h | PEÓN ESPECIAL | 0.1 | 18.9 | 1.89 |
| HS00300 | u | PANEL DIRECCIONAL 1,95x0,45 m | 0.1 | 160.51 | 16.05 |
| HS02000 | u | SOPORTE EN "T" PARA PANELES DIRECCIONALES | 0.1 | 72.66 | 7.27 |
|  |  | Total |  |  | 25.21 |

**19SSW90103** u PANEL DIRECCIONAL PROVISIONAL REFLECTANTE 1,95x0,95 m
Precio: 38.34
Panel direccional provisional reflectante de 1,95x0,95 m, sobre soportes con base en T, incluso colocación de acuerdo R.D. 485/97. Medida la cantidad ejecutada.

| Código | Ud | Descripción | Rendimiento | Precio | Importe |
|---|---|---|---|---|---|
| TP00100 | h | PEÓN ESPECIAL | 0.1 | 18.9 | 1.89 |
| HS00400 | u | PANEL DIRECCIONAL 1,95x0,95 m | 0.1 | 291.77 | 29.18 |
| HS02000 | u | SOPORTE EN "T" PARA PANELES DIRECCIONALES | 0.1 | 72.66 | 7.27 |
|  |  | Total |  |  | 38.34 |

##### 19SW Varios (06/01/2008)

###### 19SWW Varios (06/01/2008)

#### 19W VARIOS (06/01/2008)

##### 19WF Formación específica (06/01/2008)

###### 19WFF Formación específica (06/01/2008)

###### 19WFW Varios (06/01/2008)

##### 19WM Medicina preventiva (06/01/2008)

###### 19WMM Medicina preventiva

**19WMM90010** u RECONOCIMIENTO MÉDICO ESPECÍFICO, 12 MESES
Precio: 22
Reconocimiento medico para riesgos especificos en obra a realizar en 12 meses; según Ley 31/95. Medida la unidad por trabajador.

| Código | Ud | Descripción | Rendimiento | Precio | Importe |
|---|---|---|---|---|---|
| HW00400 | u | RECONOCIMIENTO MEDICO ESPECÍFICO ANUAL POR OBRERO | 1 | 22 | 22.00 |
|  |  | Total |  |  | 22 |

**19WMM90012** u RECONOCIMIENTO MÉDICO ESPECÍFICO, 18 MESES
Precio: 33
Reconocimiento medico para riesgos especificos en obra a realizar en 18 meses; según la Ley 31/95. Medida la unidad por trabajador.

| Código | Ud | Descripción | Rendimiento | Precio | Importe |
|---|---|---|---|---|---|
| HW00400 | u | RECONOCIMIENTO MEDICO ESPECÍFICO ANUAL POR OBRERO | 1.5 | 22 | 33.00 |
|  |  | Total |  |  | 33 |

###### 19WMW Varios (06/01/2008)

##### 19WP Primeros auxilios (06/01/2008)

###### 19WPP Primeros auxilios (06/01/2008)

###### 19WPW Varios (06/01/2008)

##### 19WS Seguimiento y control interno (06/01/2008)

###### 19WSS Seguimiento y control (06/01/2008)

###### 19WSW Varios (06/01/2008)

##### 19WW Varios (06/01/2008)

###### 19WWW Varios (06/01/2008)

## Precios auxiliares

**01RSS00001** m2 DEMOLICIÓN DE SOLERA DE HORMIGÓN EN MASA DE 10 cm CARGA MANUAL
Precio: 8.3
Demolición de solera de hormigón en masa de 10 cm de espesor, con medios mecánicos, incluso carga manual y transporte de material sobrante a vertedero. Medida la superficie inicial.

| Código | Ud | Descripción | Rendimiento | Precio | Importe |
|---|---|---|---|---|---|
| TP00100 | h | PEÓN ESPECIAL | 0.36 | 18.9 | 6.80 |
| MC00100 | h | COMPRESOR DOS MARTILLOS | 0.035 | 6.35 | 0.22 |
| MK00100 | h | CAMIÓN BASCULANTE | 0.05 | 25.6 | 1.28 |
|  |  | Total |  |  | 8.3 |

**01RST00001** m2 LEVANTADO DE SOLADO Y RODAPIÉ DE TERRAZO, CARGA MANUAL
Precio: 7.73
Levantado de solado y rodapié de terrazo, incluso carga manual y transporte de material sobrante a vertedero. Medida la superficie inicial.

| Código | Ud | Descripción | Rendimiento | Precio | Importe |
|---|---|---|---|---|---|
| TP00100 | h | PEÓN ESPECIAL | 0.375 | 18.9 | 7.09 |
| MK00100 | h | CAMIÓN BASCULANTE | 0.025 | 25.6 | 0.64 |
|  |  | Total |  |  | 7.73 |

**12LIS80015** m2 ACRIST. LUNA PULIDA, INCOLORA, 4 mm, COLOCADA PERFIL CONT.
Precio: 18.5
Acristalamiento con luna pulida flotada incolora de 4 mm de espesor, colocada con perfil continuo, incluso perfil en U de neopreno, cortes, y colocación de junquillos; construido según instrucciones del fabricante. Medida la superficie acristalada en multiplos de 30 mm.

| Código | Ud | Descripción | Rendimiento | Precio | Importe |
|---|---|---|---|---|---|
| TO01700 | h | OF. 1ª CRISTALERO | 0.65 | 19.85 | 12.90 |
| VL03000 | m2 | LUNA PULIDA FLOTADA INCOLORA 4 mm | 1 | 3.6 | 3.60 |
| VW01500 | m | PERFIL EN "U" DE NEOPRENO | 5 | 0.4 | 2.00 |
|  |  | Total |  |  | 18.5 |

## Recursos

**UJ01801** m3 SUSTRATO
Medido el volumen útil descargado
